# INSTALACIONES

- Propiedad del archivo: RIB Spain
- Formato: FIEBDC-3/2016
- Programa: Presto 20.03
- Tipo: lista de precios
- Fecha de los precios: 13/10/2016

## 2 INSTALACIONES

### 03 MATERIALES

#### 0301 VENTILACION

##### 030101 MECANICA

###### 03010101 RESIDENCIAL

###### 0301010101 EXTRACTORES

###### 0301010102 VENTILADORES CONFORT

| Código | Ud | Descripción | Precio |
|---|---|---|---|
| CPOCLIMEVAP | u | EVAPORATIVO CLIMA POLIFEMO CLASS ARGO (material) | 192.37 |
| CARVENTLOTUS | u | EVAPORATIVO POLIFEMO ION WHITE ARGO (material) | 131.66 |
| CARVENTSPEEDY | u | VENTILADOR DE SUELO SPEEDY ARGO (material) | 56.76 |
| CFAVENTOWER | u | VENTILADOR DE TORRE MODELO TOWER FARO (material) | 24.95 |
| CGEOFT30JC12 | u | VENTILADOR GEOTEK MEDITERRANEO FT30JC 12 (material) | 14.38 |
| CKEKYT3078 | u | VENTILADOR KELON FRESH KYT30-78 (material) | 41.83 |
| CARVENMEIRI | u | VENTILADOR MESA IRIDIUM ARGO (material) | 50.46 |
| CARVENTPALOT | u | VENTILADOR PARED LOTUS ARGO (material) | 37.85 |
| CARBVENGE360 | u | VENTILADOR PIE GENIUS 360 º ARGO (material) | 156.88 |
| CARVENTPALLA | u | VENTILADOR PIE PALLADIUM ARGO (material) | 68.59 |
| CARVENSTAND | u | VENTILADOR PIE STANDY WHITE ARGO (material) | 48.87 |
| C33719 | u | VENTILADOR TECHO ALO LED FARO (material) | 371.33 |
| C33468 | u | VENTILADOR TECHO FOGO LED FARO (material) | 343.72 |
| C33389 | u | VENTILADOR TECHO FARETTO FARO (material) | 326.7 |
| C33370 | u | VENTILADOR TECHO LANTAU FARO (material) | 419.88 |
| C33136 | u | VENTILADOR TECHO OVNI FARO (material) | 322.66 |
| C33504 | u | VENTILADOR TECHO LANTAU-G PINO FARO (material) | 502.86 |
| C33346 | u | VENTILADOR TECHO POLARIS FARO (material) | 447.33 |
| C33463 | u | VENTILADOR TECHO LANTAU-G LED FARO (material) | 568.88 |
| CLOR31006 | u | VENTILADOR DE MESA MOD SONO (material) | 60.42 |
| CLOR32032 | u | VENTILADOR SUELO MOD. BOX GRIS (material) | 62.74 |

###### 0301010103 GRUPOS VMC

###### 0301010104 RECUPERADORES DE CALOR

###### 0301010105 CAJAS DE VENTILACION

###### 0301010106 VENTILADORES EN LÍNEA

###### 03010102 TERCIARIO

###### 0301010201 EXTRACTORES

###### 0301010202 VENTILADORES CONFORT

###### 0301010203 VENTILADORES EN LÍNEA

###### 0301010204 VENTILADORES DE TEJADO

###### 0301010205 CAJAS DE VENTILACION CENTRIFUGAS

###### 0301010206 CAJAS DE VENTILACION HELICOIDALES

###### 0301010207 EXTRACTORES DE GARAJE

###### 0301010208 EXTRACTORES ESPECIALES

###### 0301010209 CAJAS DE FILTRACIÓN

###### 0301010210 RECUPERADORES DE CALOR

###### 0301010211 CORTINAS DE AIRE

###### 03010103 INDUSTRIAL

###### 0301010301 EXTRACTORES

###### 0301010302 VENTILADORES CONFORT

###### 0301010303 VENTILADORES EN LINEA

###### 0301010304 CENTILADORES CENTRIFUGOS

###### 0301010305 CAJAS DE VENTILACION

###### 0301010306 VENTILADORES DE TEJADO

###### 0301010307 EXTRACTORES DE GARAJE

###### 0301010308 EXTRACTORES ESPECIALES

###### 0301010309 GRUPOS DE FILTRACION

###### 0301010310 RECUPERADORES DE CALOR

###### 0301010311 CORTINAS DE AIRE

##### 030102 HIBRIDA

###### 03010201 HABITAT INDIVIDUAL

###### 03010202 HABITAT COLECTIVO

###### 03010203 TORRETAS DE VENTILACION

###### 03010204 CUADROS DE CONTROL

##### 030103 NATURAL

###### 03010301 ASPIRADORES

###### 03010302 SOMBRERETES

##### 030104 COMPLEMENTOS

#### 0302 CLIMATIZACIÓN

##### 030201 RESIDENCIAL

###### 03020101 CALEFACCION Y ACS

###### 0302010101 SISTEMAS RENOVABLES

###### 0302010102 SISTEMAS ELECTRICOS

| Código | Ud | Descripción | Precio |
|---|---|---|---|
| C3601010 | u | ESTUFA CATALITICA+INFRA XL- 4,1 KW (material) | 104.06 |
| C36875 | u | RADIADOR ACEITE ELECT.CHILY 9 ARGO 1500W (material) | 64.64 |
| C360489 | u | TERMOVENTILADOR PARED SLEEK ARGO (material) | 58.34 |
| C364591 | u | CHIMENEA ELECTRICA ARGO MODELO PEPITA (material) | 58.34 |
| C36049 | u | TERMOVENTILADOR CERAMICO KIRA ICE ARGO (material) | 18.13 |
| C36878 | u | RADIADOR ACEITE SECRET 11 ARGO (material) | 63.86 |
| C36461 | u | ESTUFA FIBRA CARBONO AMBIENT ARGO (material) | 43.37 |
| C36460 | u | ESTUFA EXT. ELECTRICA ARGO MODELO DIANA (material) | 125.35 |

###### 0302010103 SISTEMAS DE GAS

###### 03020102 AIRE ACONDICIONADO

###### 0302010201 SISTEMAS PORTATILES

| Código | Ud | Descripción | Precio |
|---|---|---|---|
| CDAIADP12CR | u | A. ACON. PORTATIL DAITSU ADP12-CR 3.5 KW (material) | 461.86 |
| CARACONDLUX | u | A. ACOND PORTATIL LUXURY ARGO (material) | 399.31 |
| CARAALUXURY | u | A. ACOND PORTATIL MILTON ARGO (material) | 343.96 |
| CDAIADP12HR | u | A.ACON. PORTATIL DAITSU ADP12-HR 3.5/2.9 (material) | 475.09 |
| CARAAPEARLTOP | u | AIRE ACOND. PORTATIL PEARL TOP ARGO (material) | 455.35 |

###### 0302010202 SISTEMAS SPLIT

###### 0302010203 SISTEMAS MULTI-SPLIT

##### 030202 TERCIARIO

###### 03020201 CALEFACCION Y ACS

###### 0302020101 SISTEMAS RENOVABLES

###### 0302020102 SISTEMAS ELECTRICOS

###### 0302020103 SISTEMAS DE GAS

###### 03020202 AIRE ACONDICIONADO

###### 0302020201 SISTEMAS 1X1

###### 0302020202 SISTEMAS HIDRONICOS

###### 0302020203 SISTEMAS TWIN

###### 0302020204 SISTEMS AUTONOMOS

###### 0302020205 SISTEMAS VOLUMEN REFRIGENRANTE VARIABLE

##### 030203 INDUSTRIAL

###### 03020301 CALEFACCION Y ACS

###### 0302030101 SISTEMAS RENOVABLES

###### 0302030102 SISTEMAS ELECTRICOS

###### 0302030103 SISTEMAS A GAS

###### 03020302 AIRE ACONDICIONADO

###### 0302030201 SISTEMAS 1X1

###### 0302030202 SISTEMAS HIDRONICOS

###### 0302030203 SISTEMAS TWIN

###### 0302030204 SISTEMAS AUTONOMOS

###### 0302030205 SISTEMAS REFRIGERANTE VARIABLE

##### 030204 COMPLEMENTOS

| Código | Descripción | Precio |
|---|---|---|
| TOCAJAPREPRO | CAJA PREINSTALACION PLASTICA PREAIR III (PRO) (material) | 6.05 |
| GMANCRISATOS | MANGUERA DE CRISTAL ATOSSICO Ø5x8 (material) | 1.2 |

#### 0303 DISTRIBUCION DE AIRE

##### 030301 CONDUCTOS METÁLICOS

###### 03030101 GEOMETRIA CIRCULAR

###### 0303010101 ST VENT

###### CT0000 Tubos

###### CTH000 TUBO H-STV

| Código | Ud | Descripción | Precio |
|---|---|---|---|
| CTH001 | ml | TUBO HELICOIDAL GALVA SPIRO VENT-TH CONAIRE e=0,5 d=100 (material) | 6.19 |
| CTH002 | ml | TUBO HELICOIDAL GALVA SPIRO VENT-TH CONAIRE e=0,5 d=125 (material) | 7.55 |
| CTH003 | ml | TUBO HELICOIDAL GALVA SPIRO VENT-TH CONAIRE e=0,5 d=150 (material) | 9.09 |
| CTH004 | ml | TUBO HELICOIDAL GALVA SPIRO VENT-TH CONAIRE e=0,5 d=200 (material) | 12.3 |
| CTH005 | ml | TUBO HELICOIDAL GALVA SPIRO VENT-TH CONAIRE e=0,5 d=250 (material) | 14.98 |
| CTH006 | ml | TUBO HELICOIDAL GALVA SPIRO VENT-TH CONAIRE e=0,5 d=300 (material) | 17.8 |
| CTH007 | ml | TUBO HELICOIDAL GALVA SPIRO VENT CONAIRE e=0,6 d=100 (material) | 68.52 |
| CTH008 | ml | TUBO HELICOIDAL GALVA SPIRO VENT CONAIRE e=0,6 d=125 (material) | 77.91 |
| CTH009 | ml | TUBO HELICOIDAL GALVA SPIRO VENT CONAIRE e=0,6 d=150 (material) | 84.9 |
| CTH010 | ml | TUBO HELICOIDAL GALVA SPIRO VENT CONAIRE e=0,6 d=200 (material) | 94.33 |
| CTH011 | ml | TUBO HELICOIDAL GALVA SPIRO VENT CONAIRE e=0,6 d=250 (material) | 77.25 |
| CTH012 | ml | TUBO HELICOIDAL GALVA SPIRO VENT CONAIRE e=0,6 d=300 (material) | 86.64 |
| CTH013 | ml | TUBO HELICOIDAL GALVA SPIRO VENT-TH CONAIRE e=0,6 d=355 (material) | 25.03 |
| CTH014 | ml | TUBO HELICOIDAL GALVA SPIRO VENT-TH CONAIRE e=0,6 d=400 (material) | 28.18 |
| CTH015 | ml | TUBO HELICOIDAL GALVA SPIRO VENT-TH CONAIRE e=0,6 d=450 (material) | 31.68 |
| CTH016 | ml | TUBO HELICOIDAL GALVA SPIRO VENT CONAIRE e=0,6 d=500 (material) | 18.4 |
| CTH017 | ml | TUBO HELICOIDAL GALVA SPIRO VENT CONAIRE e=0,6 d=560 (material) | 24.34 |
| CTH018 | ml | TUBO HELICOIDAL GALVA SPIRO VENT CONAIRE e=0,7 d=100 (material) | 30.37 |
| CTH019 | ml | TUBO HELICOIDAL GALVA SPIRO VENT CONAIRE e=0,7 d=125 (material) | 36.38 |
| CTH020 | ml | TUBO HELICOIDAL GALVA SPIRO VENT CONAIRE e=0,7 d=150 (material) | 42.66 |
| CTH021 | ml | TUBO HELICOIDAL GALVA SPIRO VENT CONAIRE e=0,7 d=200 (material) | 47.96 |
| CTH022 | ml | TUBO HELICOIDAL GALVA SPIRO VENT CONAIRE e=0,7 d=250 (material) | 53.92 |
| CTH023 | ml | TUBO HELICOIDAL GALVA SPIRO VENT CONAIRE e=0,7 d=300 (material) | 59.99 |
| CTH024 | ml | TUBO HELICOIDAL GALVA SPIRO VENT CONAIRE e=0,7 d=355 (material) | 67.26 |
| CTH025 | ml | TUBO HELICOIDAL GALVA SPIRO VENT CONAIRE e=0,7 d=400 (material) | 71.91 |
| CTH026 | ml | TUBO HELICOIDAL GALVA SPIRO VENT CONAIRE e=0,7 d=450 (material) | 75.58 |
| CTH027 | ml | TUBO HELICOIDAL GALVA SPIRO VENT-TH CONAIRE e=0,7 d=500 (material) | 41.18 |
| CTH028 | ml | TUBO HELICOIDAL GALVA SPIRO VENT-TH CONAIRE e=0,7 d=560 (material) | 46.13 |
| CTH029 | ml | TUBO HELICOIDAL GALVA SPIRO VENT-TH CONAIRE e=0,7 d=600 (material) | 49.4 |
| CTH030 | ml | TUBO HELICOIDAL GALVA SPIRO VENT-TH CONAIRE e=0,7 d=630 (material) | 51.76 |
| CTH031 | ml | TUBO HELICOIDAL GALVA SPIRO VENT-TH CONAIRE e=0,7 d=710 (material) | 58.51 |
| CTH032 | ml | TUBO HELICOIDAL GALVA SPIRO VENT CONAIRE e=0,8 d=100 (material) | 146.49 |
| CTH033 | ml | TUBO HELICOIDAL GALVA SPIRO VENT CONAIRE e=0,8 d=125 (material) | 132.24 |
| CTH034 | ml | TUBO HELICOIDAL GALVA SPIRO VENT CONAIRE e=0,8 d=150 (material) | 147.16 |
| CTH035 | ml | TUBO HELICOIDAL GALVA SPIRO VENT CONAIRE e=0,8 d=200 (material) | 19.53 |
| CTH036 | ml | TUBO HELICOIDAL GALVA SPIRO VENT CONAIRE e=0,8 d=250 (material) | 24.36 |
| CTH037 | ml | TUBO HELICOIDAL GALVA SPIRO VENT CONAIRE e=0,8 d=300 (material) | 29.17 |
| CTH038 | ml | TUBO HELICOIDAL GALVA SPIRO VENT CONAIRE e=0,8 d=355 (material) | 34.22 |
| CTH039 | ml | TUBO HELICOIDAL GALVA SPIRO VENT CONAIRE e=0,8 d=400 (material) | 38.47 |
| CTH040 | ml | TUBO HELICOIDAL GALVA SPIRO VENT CONAIRE e=0,8 d=450 (material) | 43.22 |
| CTH041 | ml | TUBO HELICOIDAL GALVA SPIRO VENT CONAIRE e=0,8 d=500 (material) | 48.09 |
| CTH042 | ml | TUBO HELICOIDAL GALVA SPIRO VENT CONAIRE e=0,8 d=560 (material) | 53.94 |
| CTH043 | ml | TUBO HELICOIDAL GALVA SPIRO VENT CONAIRE e=0,8 d=600 (material) | 57.68 |
| CTH044 | ml | TUBO HELICOIDAL GALVA SPIRO VENT CONAIRE e=0,8 d=630 (material) | 60.6 |
| CTH045 | ml | TUBO HELICOIDAL GALVA SPIRO VENT CONAIRE e=0,8 d=710 (material) | 68.34 |
| CTH046 | ml | TUBO HELICOIDAL GALVA SPIRO VENT-TH CONAIRE e=0,8 d=800 (material) | 77.25 |
| CTH047 | ml | TUBO HELICOIDAL GALVA SPIRO VENT CONAIRE e=0,8 d=900 (material) | 86.45 |
| CTH048 | ml | TUBO HELICOIDAL GALVA SPIRO VENT CONAIRE e=0,8 d=1000 (material) | 96.11 |
| CTH049 | ml | TUBO HELICOIDAL GALVA SPIRO VENT CONAIRE e=1,0 d=100 (material) | 12.38 |
| CTH050 | ml | TUBO HELICOIDAL GALVA SPIRO VENT CONAIRE e=1,0 d=125 (material) | 15.37 |
| CTH051 | ml | TUBO HELICOIDAL GALVA SPIRO VENT CONAIRE e=1,0 d=150 (material) | 18.34 |
| CTH052 | ml | TUBO HELICOIDAL GALVA SPIRO VENT CONAIRE e=1,0 d=200 (material) | 24.28 |
| CTH053 | ml | TUBO HELICOIDAL GALVA SPIRO VENT CONAIRE e=1,0 d=250 (material) | 30.29 |
| CTH054 | ml | TUBO HELICOIDAL GALVA SPIRO VENT CONAIRE e=1,0 d=300 (material) | 36.28 |
| CTH055 | ml | TUBO HELICOIDAL GALVA SPIRO VENT CONAIRE e=1,0 d=355 (material) | 42.55 |
| CTH056 | ml | TUBO HELICOIDAL GALVA SPIRO VENT CONAIRE e=1,0 d=400 (material) | 47.86 |
| CTH057 | ml | TUBO HELICOIDAL GALVA SPIRO VENT CONAIRE e=1,0 d=450 (material) | 53.8 |
| CTH058 | ml | TUBO HELICOIDAL GALVA SPIRO VENT CONAIRE e=1,0 d=500 (material) | 59.85 |
| CTH059 | ml | TUBO HELICOIDAL GALVA SPIRO VENT CONAIRE e=1,0 d=560 (material) | 67.12 |
| CTH060 | ml | TUBO HELICOIDAL GALVA SPIRO VENT CONAIRE e=1,0 d=600 (material) | 71.76 |
| CTH061 | ml | TUBO HELICOIDAL GALVA SPIRO VENT CONAIRE e=1,0 d=630 (material) | 75.42 |
| CTH062 | ml | TUBO HELICOIDAL GALVA SPIRO VENT CONAIRE e=1,0 d=710 (material) | 85.08 |
| CTH063 | ml | TUBO HELICOIDAL GALVA SPIRO VENT CONAIRE e=1,0 d=800 (material) | 95.7 |
| CTH064 | ml | TUBO HELICOIDAL GALVA SPIRO VENT-TH CONAIRE e=1,0 d=900 (material) | 105.79 |
| CTH065 | ml | TUBO HELICOIDAL GALVA SPIRO VENT-TH CONAIRE e=1,0 d=1000 (material) | 117.6 |
| CTH066 | ml | TUBO HELICOIDAL GALVA SPIRO VENT-TH CONAIRE e=1,0 d=1120 (material) | 131.56 |
| CTH067 | ml | TUBO HELICOIDAL GALVA SPIRO VENT-TH CONAIRE e=1,0 d=1250 (material) | 146.49 |
| CBE10001 |  | MODULO RECTO HELICOIDAL GALVA BRICOTUB 1000x100 (material) | 7.56 |
| CBE10002 |  | MODULO RECTO HELICOIDAL GALVA BRICOTUB 1000x125 (material) | 8.95 |
| CBE10003 |  | MODULO RECTO HELICOIDAL GALVA BRICOTUB 1000x150 (material) | 10.49 |
| CBE10004 |  | MODULO RECTO HELICOIDAL GALVA BRICOTUB 1000x200 (material) | 13.71 |
| CBE10005 |  | MODULO RECTO HELICOIDAL GALVA BRICOTUB 1000x250 (material) | 16.42 |
| CBE10006 |  | MODULO RECTO HELICOIDAL GALVA BRICOTUB 1000x300 (material) | 19.26 |
| CBE12001 |  | MODULO RECTO HELICOIDAL GALVA BRICOTUB 1200x100 (material) | 9.08 |
| CBE12002 |  | MODULO RECTO HELICOIDAL GALVA BRICOTUB 1200x125 (material) | 10.74 |
| CBE12003 |  | MODULO RECTO HELICOIDAL GALVA BRICOTUB 1200x150 (material) | 12.59 |
| CBE12004 |  | MODULO RECTO HELICOIDAL GALVA BRICOTUB 1200x200 (material) | 16.47 |
| CBE12005 |  | MODULO RECTO HELICOIDAL GALVA BRICOTUB 1200x250 (material) | 19.7 |
| CBE12006 |  | MODULO RECTO HELICOIDAL GALVA BRICOTUB 1200x300 (material) | 23.11 |
| CBE15001 |  | MODULO RECTO HELICOIDAL GALVA BRICOTUB 1500x100 (material) | 11.35 |
| CBE15002 |  | MODULO RECTO HELICOIDAL GALVA BRICOTUB 1500x125 (material) | 13.43 |
| CBE15003 |  | MODULO RECTO HELICOIDAL GALVA BRICOTUB 1500x150 (material) | 15.74 |
| CBE15004 |  | MODULO RECTO HELICOIDAL GALVA BRICOTUB 1500x200 (material) | 20.57 |
| CBE15005 |  | MODULO RECTO HELICOIDAL GALVA BRICOTUB 1500x250 (material) | 24.63 |
| CBE15006 |  | MODULO RECTO HELICOIDAL GALVA BRICOTUB 1500x300 (material) | 28.88 |
| CBE20001 |  | MODULO RECTO HELICOIDAL GALVA BRICOTUB 2000x100 (material) | 15.44 |
| CBE20002 |  | MODULO RECTO HELICOIDAL GALVA BRICOTUB 2000x125 (material) | 17.89 |
| CBE20003 |  | MODULO RECTO HELICOIDAL GALVA BRICOTUB 2000x150 (material) | 20.6 |
| CBE20004 |  | MODULO RECTO HELICOIDAL GALVA BRICOTUB 2000x200 (material) | 26.28 |
| CBE20005 |  | MODULO RECTO HELICOIDAL GALVA BRICOTUB 2000x250 (material) | 31.15 |
| CBE20006 |  | MODULO RECTO HELICOIDAL GALVA BRICOTUB 2000x300 (material) | 36.16 |

###### CTLE000 TUBO-L-STV

| Código | Ud | Descripción | Precio |
|---|---|---|---|
| CTLE001 | ml | TUBO LISO GALVA SPIRO VENT CONAIRE e=0,6 d=100 (material) | 0 |
| CTLE002 | ml | TUBO LISO GALVA SPIRO VENT CONAIRE e=0,6 d=125 (material) | 0 |
| CTLE003 | ml | TUBO LISO GALVA SPIRO VENT CONAIRE e=0,6 d=150 (material) | 0 |
| CTLE004 | ml | TUBO LISO GALVA SPIRO VENT CONAIRE e=0,6 d=200 (material) | 0 |
| CTLE005 | ml | TUBO LISO GALVA SPIRO VENT CONAIRE e=0,6 d=250 (material) | 0 |
| CTLE006 | ml | TUBO LISO GALVA SPIRO VENT CONAIRE e=0,6 d=300 (material) | 0 |
| CTLE007 | ml | TUBO LISO GALVA SPIRO VENT CONAIRE e=0,6 d=355 (material) | 0 |
| CTLE008 | ml | TUBO LISO GALVA SPIRO VENT CONAIRE e=0,6 d=400 (material) | 0 |
| CTLE009 | ml | TUBO LISO GALVA SPIRO VENT CONAIRE e=0,8 d=355 (material) | 0 |
| CTLE010 | ml | TUBO LISO GALVA SPIRO VENT CONAIRE e=0,8 d=400 (material) | 0 |
| CTLE011 | ml | TUBO LISO GALVA SPIRO VENT CONAIRE e=0,8 d=450 (material) | 0 |
| CTLE012 | ml | TUBO LISO GALVA SPIRO VENT CONAIRE e=0,8 d=500 (material) | 0 |
| CTLE013 | ml | TUBO LISO GALVA SPIRO VENT CONAIRE e=0,8 d=560 (material) | 0 |
| CTLE014 | ml | TUBO LISO GALVA SPIRO VENT CONAIRE e=0,8 d=600 (material) | 0 |
| CTLE015 | ml | TUBO LISO GALVA SPIRO VENT CONAIRE e=0,8 d=630 (material) | 0 |
| CTLE016 | ml | TUBO LISO GALVA SPIRO VENT CONAIRE e=0,8 d=710 (material) | 0 |
| CTLE017 | ml | TUBO LISO GALVA SPIRO VENT CONAIRE e=0,8 d=800 (material) | 0 |
| CBPD5001 |  | MODULO RECTO LISO GALVA BRICOTUB 500x100 (material) | 4.28 |
| CBPD5002 |  | MODULO RECTO LISO GALVA BRICOTUB 500x110 (material) | 4.6 |
| CBPD5003 |  | MODULO RECTO LISO GALVA BRICOTUB 500x120 (material) | 4.79 |
| CBPD5004 |  | MODULO RECTO LISO GALVA BRICOTUB 500x125 (material) | 5.17 |
| CBPD5005 |  | MODULO RECTO LISO GALVA BRICOTUB 500x150 (material) | 6.04 |
| CBPD5006 |  | MODULO RECTO LISO GALVA BRICOTUB 500x200 (material) | 7.6 |
| CBPD5007 |  | MODULO RECTO LISO GALVA BRICOTUB 500x250 (material) | 8.6 |
| CBPD5008 |  | MODULO RECTO LISO GALVA BRICOTUB 500x300 (material) | 10.58 |
| CBPD5009 |  | MODULO RECTO LISO GALVA BRICOTUB 500x355 (material) | 12.26 |
| CBPD5010 |  | MODULO RECTO LISO GALVA BRICOTUB 500x400 (material) | 13.74 |
| CBPD10001 |  | MODULO RECTO LISO GALVA BRICOTUB 1000x100 (material) | 8.58 |
| CBPD10002 |  | MODULO RECTO LISO GALVA BRICOTUB 1000x110 (material) | 9.22 |
| CBPD10003 |  | MODULO RECTO LISO GALVA BRICOTUB 1000x120 (material) | 9.58 |
| CBPD10004 |  | MODULO RECTO LISO GALVA BRICOTUB 1000x125 (material) | 10.33 |
| CBPD10005 |  | MODULO RECTO LISO GALVA BRICOTUB 1000x150 (material) | 12.08 |
| CBPD10006 |  | MODULO RECTO LISO GALVA BRICOTUB 1000x200 (material) | 15.19 |
| CBPD10007 |  | MODULO RECTO LISO GALVA BRICOTUB 1000x250 (material) | 17.2 |
| CBPD10008 |  | MODULO RECTO LISO GALVA BRICOTUB 1000x300 (material) | 21.14 |
| CBPD10009 |  | MODULO RECTO LISO GALVA BRICOTUB 1000x355 (material) | 24.52 |
| CBPD10010 |  | MODULO RECTO LISO GALVA BRICOTUB 1000x400 (material) | 27.49 |
| CBPD12001 |  | MODULO RECTO LISO GALVA BRICOTUB 1200x100 (material) | 10.3 |
| CBPD12002 |  | MODULO RECTO LISO GALVA BRICOTUB 1200x110 (material) | 11.05 |
| CBPD12003 |  | MODULO RECTO LISO GALVA BRICOTUB 1200x120 (material) | 11.49 |
| CBPD12004 |  | MODULO RECTO LISO GALVA BRICOTUB 1200x125 (material) | 12.4 |
| CBPD12005 |  | MODULO RECTO LISO GALVA BRICOTUB 1200x150 (material) | 14.49 |
| CBPD12006 |  | MODULO RECTO LISO GALVA BRICOTUB 1200x200 (material) | 18.24 |
| CBPD12007 |  | MODULO RECTO LISO GALVA BRICOTUB 1200x250 (material) | 20.64 |
| CBPD12008 |  | MODULO RECTO LISO GALVA BRICOTUB 1200x300 (material) | 25.36 |
| CBPD12009 |  | MODULO RECTO LISO GALVA BRICOTUB 1200x355 (material) | 29.43 |
| CBPD12010 |  | MODULO RECTO LISO GALVA BRICOTUB 1200x400 (material) | 32.98 |
| CBPD15001 |  | MODULO RECTO LISO GALVA BRICOTUB 1500x100 (material) | 12.75 |
| CBPD15002 |  | MODULO RECTO LISO GALVA BRICOTUB 1500x110 (material) | 13.82 |
| CBPD15003 |  | MODULO RECTO LISO GALVA BRICOTUB 1500x120 (material) | 14.26 |
| CBPD15004 |  | MODULO RECTO LISO GALVA BRICOTUB 1500x125 (material) | 15.21 |
| CBPD15005 |  | MODULO RECTO LISO GALVA BRICOTUB 1500x150 (material) | 17.45 |
| CBPD15006 |  | MODULO RECTO LISO GALVA BRICOTUB 1500x200 (material) | 21.48 |
| CBPD15007 |  | MODULO RECTO LISO GALVA BRICOTUB 1500x250 (material) | 24.13 |
| CBPD15008 |  | MODULO RECTO LISO GALVA BRICOTUB 1500x300 (material) | 29.27 |
| CBPD15009 |  | MODULO RECTO LISO GALVA BRICOTUB 1500x355 (material) | 33.71 |
| CBPD15010 |  | MODULO RECTO LISO GALVA BRICOTUB 1500x400 (material) | 37.57 |

###### CCO0000 Codos

###### CCO3000 CODO-30º-STV

| Código | Ud | Descripción | Precio |
|---|---|---|---|
| CCO3002 | u | CODO GALVA 30º SEGMENTADO SPIRO ST VENT-CS30 CONAIRE Ø 125 (material) | 6.38 |
| CCO3003 | u | CODO GALVA 30º SEGMENTADO SPIRO ST VENT-CS30 CONAIRE Ø 150 (material) | 6.42 |
| CCO3004 | u | CODO GALVA 30º SEGMENTADO SPIRO ST VENT-CS30 CONAIRE Ø 200 (material) | 7.43 |
| CCO3005 | u | CODO GALVA 30º SEGMENTADO SPIRO ST VENT-CS30 CONAIRE Ø 250 (material) | 8.63 |
| CCO3006 | u | CODO GALVA 30º SEGMENTADO SPIRO ST VENT-CS30 CONAIRE Ø 300 (material) | 9.63 |
| CCO3007 | u | CODO GALVA 30º SEGMENTADO SPIRO ST VENT-CS30 CONAIRE Ø 355 (material) | 13.59 |
| CCO3008 | u | CODO GALVA 30º SEGMENTADO SPIRO ST VENT-CS30 CONAIRE Ø 400 (material) | 15.62 |
| CCO3009 | u | CODO GALVA 30º SEGMENTADO SPIRO ST VENT-CS30 CONAIRE Ø 450 (material) | 18.4 |
| CCO3010 | u | CODO GALVA 30º SEGMENTADO SPIRO ST VENT-CS30 CONAIRE Ø 500 (material) | 26 |
| CCO3011 | u | CODO GALVA 30º SEGMENTADO SPIRO ST VENT-CS30 CONAIRE Ø 560 (material) | 30.99 |
| CCO3012 | u | CODO GALVA 30º SEGMENTADO SPIRO ST VENT-CS30 CONAIRE Ø 600 (material) | 37.03 |
| CCO3013 | u | CODO GALVA 30º SEGMENTADO SPIRO ST VENT-CS30 CONAIRE Ø 630 (material) | 40.76 |
| CCO3014 | u | CODO GALVA 30º SEGMENTADO SPIRO ST VENT-CS30 CONAIRE Ø 710 (material) | 48.25 |
| CCO3015 | u | CODO GALVA 30º SEGMENTADO SPIRO ST VENT-CS30 CONAIRE Ø 800 (material) | 71.17 |
| CCO3016 | u | CODO GALVA 30º SEGMENTADO SPIRO ST VENT-CS30 CONAIRE Ø 900 (material) | 87.06 |
| CCO3017 | u | CODO GALVA 30º SEGMENTADO SPIRO ST VENT-CS30 CONAIRE Ø 1000 (material) | 106.1 |
| CCO3018 | u | CODO GALVA 30º SEGMENTADO SPIRO ST VENT-CS30 CONAIRE Ø 1120 (material) | 146.16 |
| CCO3019 | u | CODO GALVA 30º SEGMENTADO SPIRO ST VENT-CS30 CONAIRE Ø 1250 (material) | 158.99 |

###### CCO4000 CODO-45º-STV

| Código | Ud | Descripción | Precio |
|---|---|---|---|
| CCO4002 | u | CODO GALVA 45º SEGMENTADO SPIRO ST VENT-CS45 CONAIRE Ø 125 (material) | 5.9 |
| CCO4003 | u | CODO GALVA 45º SEGMENTADO SPIRO ST VENT-CS45 CONAIRE Ø 150 (material) | 6.41 |
| CCO4004 | u | CODO GALVA 45º SEGMENTADO SPIRO ST VENT-CS45 CONAIRE Ø 200 (material) | 8.17 |
| CCO4005 | u | CODO GALVA 45º SEGMENTADO SPIRO ST VENT-CS45 CONAIRE Ø 250 (material) | 10.57 |
| CCO4006 | u | CODO GALVA 45º SEGMENTADO SPIRO ST VENT-CS45 CONAIRE Ø 300 (material) | 13.41 |
| CCO4007 | u | CODO GALVA 45º SEGMENTADO SPIRO ST VENT-CS45 CONAIRE Ø 355 (material) | 16.78 |
| CCO4008 | u | CODO GALVA 45º SEGMENTADO SPIRO ST VENT-CS45 CONAIRE Ø 400 (material) | 20.08 |
| CCO4009 | u | CODO GALVA 45º SEGMENTADO SPIRO ST VENT-CS45 CONAIRE Ø 450 (material) | 24.1 |
| CCO4010 | u | CODO GALVA 45º SEGMENTADO SPIRO ST VENT-CS45 CONAIRE Ø 500 (material) | 29.24 |
| CCO4011 | u | CODO GALVA 45º SEGMENTADO SPIRO ST VENT-CS45 CONAIRE Ø 560 (material) | 35.54 |
| CCO4012 | u | CODO GALVA 45º SEGMENTADO SPIRO ST VENT-CS45 CONAIRE Ø 600 (material) | 42.27 |
| CCO4013 | u | CODO GALVA 45º SEGMENTADO SPIRO ST VENT-CS45 CONAIRE Ø 630 (material) | 46.25 |
| CCO4014 | u | CODO GALVA 45º SEGMENTADO SPIRO ST VENT-CS45 CONAIRE Ø 710 (material) | 55.83 |
| CCO4015 | u | CODO GALVA 45º SEGMENTADO SPIRO ST VENT-CS45 CONAIRE Ø 800 (material) | 82.11 |
| CCO4016 | u | CODO GALVA 45º SEGMENTADO SPIRO ST VENT-CS45 CONAIRE Ø 900 (material) | 101.2 |
| CCO4017 | u | CODO GALVA 45º SEGMENTADO SPIRO ST VENT-CS45 CONAIRE Ø 1000 (material) | 126.47 |
| CCO4018 | u | CODO GALVA 45º SEGMENTADO SPIRO ST VENT-CS45 CONAIRE Ø 1120 (material) | 171.51 |
| CCO4019 | u | CODO GALVA 45º SEGMENTADO SPIRO ST VENT-CS45 CONAIRE Ø 1250 (material) | 203 |
| CCOE4001 | u | CODO GALVA 45º ESTAMPADO SPIRO ST VENT-CE45 CONAIRE Ø 100 (material) | 3.26 |
| CCOE4002 | u | CODO GALVA 45º ESTAMPADO SPIRO ST VENT-CE45 CONAIRE Ø 125 (material) | 3.84 |
| CCOE4003 | u | CODO GALVA 45º ESTAMPADO SPIRO ST VENT-CE45 CONAIRE Ø 150 (material) | 4.97 |
| CCOE4004 | u | CODO GALVA 45º ESTAMPADO SPIRO ST VENT-CE45 CONAIRE Ø 200 (material) | 7.6 |
| CCOE4005 | u | CODO GALVA 45º ESTAMPADO SPIRO ST VENT-CE45 CONAIRE Ø 250 (material) | 16.43 |

###### CCO6000 CODO-60º-STV

| Código | Ud | Descripción | Precio |
|---|---|---|---|
| CCO6002 | u | CODO GALVA 60º SEGMENTADO SPIRO ST VENT-CS60 CONAIRE Ø 125 (material) | 7.42 |
| CCO6003 | u | CODO GALVA 60º SEGMENTADO SPIRO ST VENT-CS60 CONAIRE Ø 150 (material) | 7.78 |
| CCO6004 | u | CODO GALVA 60º SEGMENTADO SPIRO ST VENT-CS60 CONAIRE Ø 200 (material) | 10.11 |
| CCO6005 | u | CODO GALVA 60º SEGMENTADO SPIRO ST VENT-CS60 CONAIRE Ø 250 (material) | 12.49 |
| CCO6006 | u | CODO GALVA 60º SEGMENTADO SPIRO ST VENT-CS60 CONAIRE Ø 300 (material) | 14.36 |
| CCO6007 | u | CODO GALVA 60º SEGMENTADO SPIRO ST VENT-CS60 CONAIRE Ø 355 (material) | 20.91 |
| CCO6008 | u | CODO GALVA 60º SEGMENTADO SPIRO ST VENT-CS60 CONAIRE Ø 400 (material) | 25.61 |
| CCO6009 | u | CODO GALVA 60º SEGMENTADO SPIRO ST VENT-CS60 CONAIRE Ø 450 (material) | 31.01 |
| CCO6010 | u | CODO GALVA 60º SEGMENTADO SPIRO ST VENT-CS60 CONAIRE Ø 500 (material) | 45.51 |
| CCO6011 | u | CODO GALVA 60º SEGMENTADO SPIRO ST VENT-CS60 CONAIRE Ø 560 (material) | 54.88 |
| CCO6012 | u | CODO GALVA 60º SEGMENTADO SPIRO ST VENT-CS60 CONAIRE Ø 600 (material) | 67.93 |
| CCO6013 | u | CODO GALVA 60º SEGMENTADO SPIRO ST VENT-CS60 CONAIRE Ø 630 (material) | 74.58 |
| CCO6014 | u | CODO GALVA 60º SEGMENTADO SPIRO ST VENT-CS60 CONAIRE Ø 710 (material) | 90.93 |
| CCO6015 | u | CODO GALVA 60º SEGMENTADO SPIRO ST VENT-CS60 CONAIRE Ø 800 (material) | 136.58 |
| CCO6016 | u | CODO GALVA 60º SEGMENTADO SPIRO ST VENT-CS60 CONAIRE Ø 900 (material) | 161.67 |
| CCO6017 | u | CODO GALVA 60º SEGMENTADO SPIRO ST VENT-CS60 CONAIRE Ø 1000 (material) | 185.88 |
| CCO6018 | u | CODO GALVA 60º SEGMENTADO SPIRO ST VENT-CS60 CONAIRE Ø 1120 (material) | 232.41 |
| CCO6019 | u | CODO GALVA 60º SEGMENTADO SPIRO ST VENT-CS60 CONAIRE Ø 1250 (material) | 253.64 |

###### CCO9000 CODO-90º-STV

| Código | Ud | Descripción | Precio |
|---|---|---|---|
| CCO9002 | u | CODO GALVA 90º SPIRO ST VENT-CS90 CONAIRE Ø 125 (material) | 9.02 |
| CCO9003 | u | CODO GALVA 90º SPIRO ST VENT-CS90 CONAIRE Ø 150 (material) | 9.85 |
| CCO9004 | u | CODO GALVA 90º SPIRO ST VENT-CS90 CONAIRE Ø 200 (material) | 13.13 |
| CCO9005 | u | CODO GALVA 90º SPIRO ST VENT-CS90 CONAIRE Ø 250 (material) | 16.09 |
| CCO9006 | u | CODO GALVA 90º SPIRO ST VENT-CS90 CONAIRE Ø 300 (material) | 20.09 |
| CCO9007 | u | CODO GALVA 90º SPIRO ST VENT-CS90 CONAIRE Ø 355 (material) | 26.46 |
| CCO9008 | u | CODO GALVA 90º SPIRO ST VENT-CS90 CONAIRE Ø 400 (material) | 31.13 |
| CCO9009 | u | CODO GALVA 90º SPIRO ST VENT-CS90 CONAIRE Ø 450 (material) | 37.48 |
| CCO9010 | u | CODO GALVA 90º SPIRO ST VENT-CS90 CONAIRE Ø 500 (material) | 56.12 |
| CCO9011 | u | CODO GALVA 90º SPIRO ST VENT-CS90 CONAIRE Ø 560 (material) | 65.75 |
| CCO9012 | u | CODO GALVA 90º SPIRO ST VENT-CS90 CONAIRE Ø 600 (material) | 75.51 |
| CCO9013 | u | CODO GALVA 90º SPIRO ST VENT-CS90 CONAIRE Ø 630 (material) | 81.76 |
| CCO9014 | u | CODO GALVA 90º SPIRO ST VENT-CS90 CONAIRE Ø 710 (material) | 103.41 |
| CCO9015 | u | CODO GALVA 90º SPIRO ST VENT-CS90 CONAIRE Ø 800 (material) | 160.67 |
| CCO9016 | u | CODO GALVA 90º SPIRO ST VENT-CS90 CONAIRE Ø 900 (material) | 180.8 |
| CCO9017 | u | CODO GALVA 90º SPIRO ST VENT-CS90 CONAIRE Ø 1000 (material) | 208.79 |
| CCO9018 | u | CODO GALVA 90º SPIRO ST VENT-CS90 CONAIRE Ø 1120 (material) | 264.59 |
| CCO9019 | u | CODO GALVA 90º SPIRO ST VENT-CS90 CONAIRE Ø 1250 (material) | 288.69 |
| CCOE9001 | u | CODO GALVA 90º ESTAMPADO SPIRO ST VENT-CE90 CONAIRE Ø 100 (material) | 3.98 |
| CCOE9002 | u | CODO GALVA 90º ESTAMPADO SPIRO ST VENT-CE90 CONAIRE Ø 125 (material) | 5.09 |
| CCOE9003 | u | CODO GALVA 90º ESTAMPADO SPIRO ST VENT-CE90 CONAIRE Ø 150 (material) | 7.21 |
| CCOE9004 | u | CODO GALVA 90º ESTAMPADO SPIRO ST VENT-CE90 CONAIRE Ø 200 (material) | 11.3 |
| CCOE9005 | u | CODO GALVA 90º ESTAMPADO SPIRO ST VENT-CE90 CONAIRE Ø 250 (material) | 25.29 |

###### CC000000 Terminales

**CCF0000** TERMINAL F-STV (material)

| Código | Ud | Descripción | Rendimiento | Precio |
|---|---|---|---|---|
| CCF002 | u | TERMINAL CORTE FLAUTA MALLA GALVA SEGMENTADA SPIRO ST VENT-TFMS CONAIRE Ø 125 (material) | 0 | 6.59 |
| CCF003 | u | TERMINAL CORTE FLAUTA MALLA GALVA SEGMENTADA SPIRO ST VENT-TFMS CONAIRE Ø 150 (material) | 0 | 8.22 |
| CCF004 | u | TERMINAL CORTE FLAUTA MALLA GALVA SEGMENTADA SPIRO ST VENT-TFMS CONAIRE Ø 200 (material) | 0 | 10.36 |
| CCF005 | u | TERMINAL CORTE FLAUTA MALLA GALVA SEGMENTADA SPIRO ST VENT-TFMS CONAIRE Ø 250 (material) | 0 | 13.6 |
| CCF006 | u | TERMINAL CORTE FLAUTA MALLA GALVA SEGMENTADA SPIRO ST VENT-TFMS CONAIRE Ø 300 (material) | 0 | 17.47 |
| CCF007 | u | TERMINAL CORTE FLAUTA MALLA GALVA SEGMENTADA SPIRO ST VENT-TFMS CONAIRE Ø 355 (material) | 0 | 21.87 |
| CCF008 | u | TERMINAL CORTE FLAUTA MALLA GALVA SEGMENTADA SPIRO ST VENT-TFMS CONAIRE Ø 400 (material) | 0 | 25.55 |
| CCF009 | u | TERMINAL CORTE FLAUTA MALLA GALVA SEGMENTADA SPIRO ST VENT-TFMS CONAIRE Ø 450 (material) | 0 | 30.38 |
| CCF010 | u | TERMINAL CORTE FLAUTA MALLA GALVA SEGMENTADA SPIRO ST VENT-TFMS CONAIRE Ø 500 (material) | 0 | 42.79 |
| CCF011 | u | TERMINAL CORTE FLAUTA MALLA GALVA SEGMENTADA SPIRO ST VENT-TFMS CONAIRE Ø 560 (material) | 0 | 52.51 |
| CCF012 | u | TERMINAL CORTE FLAUTA MALLA GALVA SEGMENTADA SPIRO ST VENT-TFMS CONAIRE Ø 600 (material) | 0 | 63.84 |
| CCF013 | u | TERMINAL CORTE FLAUTA MALLA GALVA SEGMENTADA SPIRO ST VENT-TFMS CONAIRE Ø 630 (material) | 0 | 73.57 |
| CCF014 | u | TERMINAL CORTE FLAUTA MALLA GALVA SEGMENTADA SPIRO ST VENT-TFMS CONAIRE Ø 710 (material) | 0 | 83.73 |
| CCF015 | u | TERMINAL CORTE FLAUTA MALLA GALVA SEGMENTADA SPIRO ST VENT-TFMS CONAIRE Ø 800 (material) | 0 | 112.94 |
| CCF016 | u | TERMINAL CORTE FLAUTA MALLA GALVA SEGMENTADA SPIRO ST VENT-TFMS CONAIRE Ø 900 (material) | 0 | 151.59 |
| CCF017 | u | TERMINAL CORTE FLAUTA MALLA GALVA SEGMENTADA SPIRO ST VENT-TFMS CONAIRE Ø 1000 (material) | 0 | 186.84 |
| CCF018 | u | TERMINAL CORTE FLAUTA MALLA GALVA SEGMENTADA SPIRO ST VENT-TFMS CONAIRE Ø 1120 (material) | 0 | 222.49 |
| CCF019 | u | TERMINAL CORTE FLAUTA MALLA GALVA SEGMENTADA SPIRO ST VENT-TFMS CONAIRE Ø 1250 (material) | 0 | 258.48 |
| CCFE001 | u | TERMINAL CORTE FLAUTA MALLA GALVA ESTAMPADA SPIRO ST VENT-TFME CONAIRE Ø 100 (material) | 0 | 9.94 |
| CCFE002 | u | TERMINAL CORTE FLAUTA MALLA GALVA ESTAMPADA SPIRO ST VENT-TFME CONAIRE Ø 125 (material) | 0 | 10.39 |
| CCFE003 | u | TERMINAL CORTE FLAUTA MALLA GALVA ESTAMPADA SPIRO ST VENT-TFME CONAIRE Ø 150 (material) | 0 | 13.03 |
| CCFE004 | u | TERMINAL CORTE FLAUTA MALLA GALVA ESTAMPADA SPIRO ST VENT-TFME CONAIRE Ø 200 (material) | 0 | 16.4 |

| Código | Ud | Descripción | Precio |
|---|---|---|---|
| CSC001 | u | TERMINAL CONICO GALVA SEGMENTADO BRICOTUB Ø 100 (material) | 9.55 |
| CSC002 | u | TERMINAL CONICO GALVA SEGMENTADO BRICOTUB Ø 125 (material) | 13.57 |
| CSC003 | u | TERMINAL CONICO GALVA SEGMENTADO BRICOTUB Ø 150 (material) | 17.59 |
| CSC004 | u | TERMINAL CONICO GALVA SEGMENTADO BRICOTUB Ø 200 (material) | 22.25 |
| CSC005 | u | TERMINAL CONICO GALVA SEGMENTADO BRICOTUB Ø 250 (material) | 23.53 |
| CSC006 | u | TERMINAL CONICO GALVA SEGMENTADO BRICOTUB Ø 300 (material) | 24.94 |
| CSC007 | u | TERMINAL CONICO GALVA SEGMENTADO BRICOTUB Ø 355 (material) | 28.37 |
| CSC008 | u | TERMINAL CONICO GALVA SEGMENTADO BRICOTUB Ø 400 (material) | 33.66 |
| CSC009 | u | TERMINAL CONICO GALVA SEGMENTADO BRICOTUB Ø 450 (material) | 35.5 |
| CSC010 | u | TERMINAL CONICO GALVA SEGMENTADO BRICOTUB Ø 500 (material) | 42.5 |
| CSC011 | u | TERMINAL CONICO GALVA SEGMENTADO BRICOTUB Ø 560 (material) | 45.86 |
| CSC012 | u | TERMINAL CONICO GALVA SEGMENTADO BRICOTUB Ø 600 (material) | 48.21 |
| CSC013 | u | TERMINAL CONICO GALVA SEGMENTADO BRICOTUB Ø 630 (material) | 57.51 |
| CSC014 | u | TERMINAL CONICO GALVA SEGMENTADO BRICOTUB Ø 710 (material) | 62.68 |
| CSC015 | u | TERMINAL CONICO GALVA SEGMENTADO BRICOTUB Ø 800 (material) | 78.8 |
| CSC016 | u | TERMINAL CONICO GALVA SEGMENTADO BRICOTUB Ø 900 (material) | 88.34 |
| CSC017 | u | TERMINAL CONICO GALVA SEGMENTADO BRICOTUB Ø 1000 (material) | 98.66 |
| CSC018 | u | TERMINAL CONICO GALVA SEGMENTADO BRICOTUB Ø 1120 (material) | 112.11 |
| CSC019 | u | TERMINAL CONICO GALVA SEGMENTADO BRICOTUB Ø 1250 (material) | 127.98 |
| CGI001 | u | TERMINAL EXTRACTOR GALVA SEGMENTADO BRICOTUB d=100 (material) | 36.36 |
| CGI002 | u | TERMINAL EXTRACTOR GALVA SEGMENTADO BRICOTUB d=125 (material) | 37.62 |
| CGI003 | u | TERMINAL EXTRACTOR GALVA SEGMENTADO BRICOTUB d=150 (material) | 38.94 |
| CGI004 | u | TERMINAL EXTRACTOR GALVA SEGMENTADO BRICOTUB d=200 (material) | 44.44 |
| CGI005 | u | TERMINAL EXTRACTOR GALVA SEGMENTADO BRICOTUB d=250 (material) | 46.81 |
| CGI006 | u | TERMINAL EXTRACTOR GALVA SEGMENTADO BRICOTUB d=300 (material) | 52.74 |
| CGI007 | u | TERMINAL EXTRACTOR GALVA SEGMENTADO BRICOTUB d=355 (material) | 52.12 |
| CGI008 | u | TERMINAL EXTRACTOR GALVA SEGMENTADO BRICOTUB d=400 (material) | 57.46 |
| CSVE001 | u | TERMINAL SEGMENTADO GALVA VELETA BRICOTUB Ø 100 (material) | 28.02 |
| CSVE002 | u | TERMINAL SEGMENTADO GALVA VELETA BRICOTUB Ø 125 (material) | 31.17 |
| CSVE003 | u | TERMINAL SEGMENTADO GALVA VELETA BRICOTUB Ø 150 (material) | 32.98 |
| CSVE004 | u | TERMINAL SEGMENTADO GALVA VELETA BRICOTUB Ø 200 (material) | 39.75 |
| CSVE005 | u | TERMINAL SEGMENTADO GALVA VELETA BRICOTUB Ø 250 (material) | 44.12 |
| CSVE006 | u | TERMINAL SEGMENTADO GALVA VELETA BRICOTUB Ø 300 (material) | 53.97 |
| LSVE001 | u | TERMINAL SEGMENTADO ALU VELETA BRICOTUB Ø 100 (material) | 24.63 |
| LSVE002 | u | TERMINAL SEGMENTADO ALU VELETA BRICOTUB Ø 125 (material) | 28.06 |
| LSVE003 | u | TERMINAL SEGMENTADO ALU VELETA BRICOTUB Ø 150 (material) | 30.71 |
| LSVE004 | u | TERMINAL SEGMENTADO ALU VELETA BRICOTUB Ø 200 (material) | 38.48 |
| LSVE005 | u | TERMINAL SEGMENTADO ALU VELETA BRICOTUB Ø 250 (material) | 43.91 |
| LSVE006 | u | TERMINAL SEGMENTADO ALU VELETA BRICOTUB Ø 300 (material) | 56.99 |
| LSVE007 | u | TERMINAL SEGMENTADO ALU VELETA BRICOTUB Ø 355 (material) | 64.98 |
| LGI001 | u | TERMINAL EXTRACTOR ALU SEGMENTADO BRICOTUB D=100 (material) | 42.42 |
| LGI002 | u | TERMINAL EXTRACTOR ALU SEGMENTADO BRICOTUB D=125 (material) | 44.51 |
| LGI003 | u | TERMINAL EXTRACTOR ALU SEGMENTADO BRICOTUB D=150 (material) | 46.64 |
| LGI004 | u | TERMINAL EXTRACTOR ALU SEGMENTADO BRICOTUB D=200 (material) | 54.96 |
| LGI005 | u | TERMINAL EXTRACTOR ALU SEGMENTADO BRICOTUB D=250 (material) | 58.77 |
| LGI006 | u | TERMINAL EXTRACTOR ALU SEGMENTADO BRICOTUB D=300 (material) | 67.69 |
| LGI007 | u | TERMINAL EXTRACTOR ALU SEGMENTADO BRICOTUB D=355 (material) | 68.32 |
| LGI008 | u | TERMINAL EXTRACTOR ALU SEGMENTADO BRICOTUB D=400 (material) | 75.49 |

###### CR00000 Reducciones

###### CRE0000 REDUCCION E-STV

| Código | Ud | Descripción | Precio |
|---|---|---|---|
| CRE003 | u | REDUCCION EXCENTRICA GALVA SEGMENTADA SPIRO ST VENT-RES CONAIRE d=150/125 (material) | 10.37 |
| CRE005 | u | REDUCCION EXCENTRICA GALVA SEGMENTADA SPIRO ST VENT-RES CONAIRE d=200/125 (material) | 10.64 |
| CRE006 | u | REDUCCION EXCENTRICA GALVA SEGMENTADA SPIRO ST VENT-RES CONAIRE d=200/150 (material) | 12.71 |
| CRE008 | u | REDUCCION EXCENTRICA GALVA SEGMENTADA SPIRO ST VENT-RES CONAIRE d=250/125 (material) | 12.46 |
| CRE009 | u | REDUCCION EXCENTRICA GALVA SEGMENTADA SPIRO ST VENT-RES CONAIRE d=250/150 (material) | 12.02 |
| CRE010 | u | REDUCCION EXCENTRICA GALVA SEGMENTADA SPIRO ST VENT-RES CONAIRE d=250/200 (material) | 11.96 |
| CRE012 | u | REDUCCION EXCENTRICA GALVA SEGMENTADA SPIRO ST VENT-RES CONAIRE d=300/125 (material) | 17.49 |
| CRE013 | u | REDUCCION EXCENTRICA GALVA SEGMENTADA SPIRO ST VENT-RES CONAIRE d=300/150 (material) | 16.18 |
| CRE014 | u | REDUCCION EXCENTRICA GALVA SEGMENTADA SPIRO ST VENT-RES CONAIRE d=300/200 (material) | 16.15 |
| CRE015 | u | REDUCCION EXCENTRICA GALVA SEGMENTADA SPIRO ST VENT-RES CONAIRE d=300/250 (material) | 16.31 |
| CRE017 | u | REDUCCION EXCENTRICA GALVA SEGMENTADA SPIRO ST VENT-RES CONAIRE d=355/125 (material) | 21.63 |
| CRE018 | u | REDUCCION EXCENTRICA GALVA SEGMENTADA SPIRO ST VENT-RES CONAIRE d=355/150 (material) | 20.23 |
| CRE019 | u | REDUCCION EXCENTRICA GALVA SEGMENTADA SPIRO ST VENT-RES CONAIRE d=355/200 (material) | 19.19 |
| CRE020 | u | REDUCCION EXCENTRICA GALVA SEGMENTADA SPIRO ST VENT-RES CONAIRE d=355/250 (material) | 18.95 |
| CRE021 | u | REDUCCION EXCENTRICA GALVA SEGMENTADA SPIRO ST VENT-RES CONAIRE d=355/300 (material) | 18.92 |
| CRE023 | u | REDUCCION EXCENTRICA GALVA SEGMENTADA SPIRO ST VENT-RES CONAIRE d=400/125 (material) | 24.13 |
| CRE024 | u | REDUCCION EXCENTRICA GALVA SEGMENTADA SPIRO ST VENT-RES CONAIRE d=400/150 (material) | 24.9 |
| CRE025 | u | REDUCCION EXCENTRICA GALVA SEGMENTADA SPIRO ST VENT-RES CONAIRE d=400/200 (material) | 24.78 |
| CRE026 | u | REDUCCION EXCENTRICA GALVA SEGMENTADA SPIRO ST VENT-RES CONAIRE d=400/250 (material) | 24.61 |
| CRE027 | u | REDUCCION EXCENTRICA GALVA SEGMENTADA SPIRO ST VENT-RES CONAIRE d=400/300 (material) | 24.55 |
| CRE028 | u | REDUCCION EXCENTRICA GALVA SEGMENTADA SPIRO ST VENT-RES CONAIRE d=400/355 (material) | 24.55 |
| CRE030 | u | REDUCCION EXCENTRICA GALVA SEGMENTADA SPIRO ST VENT-RES CONAIRE d=450/125 (material) | 28.39 |
| CRE031 | u | REDUCCION EXCENTRICA GALVA SEGMENTADA SPIRO ST VENT-RES CONAIRE d=450/150 (material) | 29.1 |
| CRE032 | u | REDUCCION EXCENTRICA GALVA SEGMENTADA SPIRO ST VENT-RES CONAIRE d=450/200 (material) | 27.06 |
| CRE033 | u | REDUCCION EXCENTRICA GALVA SEGMENTADA SPIRO ST VENT-RES CONAIRE d=450/250 (material) | 28.4 |
| CRE034 | u | REDUCCION EXCENTRICA GALVA SEGMENTADA SPIRO ST VENT-RES CONAIRE d=450/300 (material) | 28 |
| CRE035 | u | REDUCCION EXCENTRICA GALVA SEGMENTADA SPIRO ST VENT-RES CONAIRE d=450/355 (material) | 27.73 |
| CRE036 | u | REDUCCION EXCENTRICA GALVA SEGMENTADA SPIRO ST VENT-RES CONAIRE d=450/400 (material) | 27.8 |
| CRE037 | u | REDUCCION EXCENTRICA GALVA SEGMENTADA SPIRO ST VENT-RES CONAIRE d=500/200 (material) | 40.54 |
| CRE038 | u | REDUCCION EXCENTRICA GALVA SEGMENTADA SPIRO ST VENT-RES CONAIRE d=500/250 (material) | 40.52 |
| CRE039 | u | REDUCCION EXCENTRICA GALVA SEGMENTADA SPIRO ST VENT-RES CONAIRE d=500/300 (material) | 39.6 |
| CRE040 | u | REDUCCION EXCENTRICA GALVA SEGMENTADA SPIRO ST VENT-RES CONAIRE d=500/355 (material) | 38.65 |
| CRE041 | u | REDUCCION EXCENTRICA GALVA SEGMENTADA SPIRO ST VENT-RES CONAIRE d=500/400 (material) | 38.11 |
| CRE042 | u | REDUCCION EXCENTRICA GALVA SEGMENTADA SPIRO ST VENT-RES CONAIRE d=500/450 (material) | 38.05 |
| CRE043 | u | REDUCCION EXCENTRICA GALVA SEGMENTADA SPIRO ST VENT-RES CONAIRE d=560/200 (material) | 50.59 |
| CRE044 | u | REDUCCION EXCENTRICA GALVA SEGMENTADA SPIRO ST VENT-RES CONAIRE d=560/250 (material) | 49.96 |
| CRE045 | u | REDUCCION EXCENTRICA GALVA SEGMENTADA SPIRO ST VENT-RES CONAIRE d=560/300 (material) | 50.73 |
| CRE046 | u | REDUCCION EXCENTRICA GALVA SEGMENTADA SPIRO ST VENT-RES CONAIRE d=560/355 (material) | 49.81 |
| CRE047 | u | REDUCCION EXCENTRICA GALVA SEGMENTADA SPIRO ST VENT-RES CONAIRE d=560/400 (material) | 49.17 |
| CRE048 | u | REDUCCION EXCENTRICA GALVA SEGMENTADA SPIRO ST VENT-RES CONAIRE d=560/450 (material) | 48.75 |
| CRE049 | u | REDUCCION EXCENTRICA GALVA SEGMENTADA SPIRO ST VENT-RES CONAIRE d=560/500 (material) | 49.67 |
| CRE050 | u | REDUCCION EXCENTRICA GALVA SEGMENTADA SPIRO ST VENT-RES CONAIRE d=600/200 (material) | 58.63 |
| CRE051 | u | REDUCCION EXCENTRICA GALVA SEGMENTADA SPIRO ST VENT-RES CONAIRE d=600/250 (material) | 57.84 |
| CRE052 | u | REDUCCION EXCENTRICA GALVA SEGMENTADA SPIRO ST VENT-RES CONAIRE d=600/300 (material) | 56.82 |
| CRE053 | u | REDUCCION EXCENTRICA GALVA SEGMENTADA SPIRO ST VENT-RES CONAIRE d=600/355 (material) | 55.57 |
| CRE054 | u | REDUCCION EXCENTRICA GALVA SEGMENTADA SPIRO ST VENT-RES CONAIRE d=600/400 (material) | 55.34 |
| CRE055 | u | REDUCCION EXCENTRICA GALVA SEGMENTADA SPIRO ST VENT-RES CONAIRE d=600/450 (material) | 54.44 |
| CRE056 | u | REDUCCION EXCENTRICA GALVA SEGMENTADA SPIRO ST VENT-RES CONAIRE d=600/500 (material) | 53.91 |
| CRE057 | u | REDUCCION EXCENTRICA GALVA SEGMENTADA SPIRO ST VENT-RES CONAIRE d=600/560 (material) | 54.19 |
| CRE058 | u | REDUCCION EXCENTRICA GALVA SEGMENTADA SPIRO ST VENT-RES CONAIRE d=630/250 (material) | 65.71 |
| CRE059 | u | REDUCCION EXCENTRICA GALVA SEGMENTADA SPIRO ST VENT-RES CONAIRE d=630/300 (material) | 64.99 |
| CRE060 | u | REDUCCION EXCENTRICA GALVA SEGMENTADA SPIRO ST VENT-RES CONAIRE d=630/355 (material) | 64.09 |
| CRE061 | u | REDUCCION EXCENTRICA GALVA SEGMENTADA SPIRO ST VENT-RES CONAIRE d=630/400 (material) | 64.12 |
| CRE062 | u | REDUCCION EXCENTRICA GALVA SEGMENTADA SPIRO ST VENT-RES CONAIRE d=630/450 (material) | 63.45 |
| CRE063 | u | REDUCCION EXCENTRICA GALVA SEGMENTADA SPIRO ST VENT-RES CONAIRE d=630/500 (material) | 51.65 |
| CRE064 | u | REDUCCION EXCENTRICA GALVA SEGMENTADA SPIRO ST VENT-RES CONAIRE d=630/560 (material) | 63.35 |
| CRE065 | u | REDUCCION EXCENTRICA GALVA SEGMENTADA SPIRO ST VENT-RES CONAIRE d=630/600 (material) | 50.47 |
| CRE066 | u | REDUCCION EXCENTRICA GALVA SEGMENTADA SPIRO ST VENT-RES CONAIRE d=710/250 (material) | 77.99 |
| CRE067 | u | REDUCCION EXCENTRICA GALVA SEGMENTADA SPIRO ST VENT-RES CONAIRE d=710/300 (material) | 73.51 |
| CRE068 | u | REDUCCION EXCENTRICA GALVA SEGMENTADA SPIRO ST VENT-RES CONAIRE d=710/355 (material) | 77.87 |
| CRE069 | u | REDUCCION EXCENTRICA GALVA SEGMENTADA SPIRO ST VENT-RES CONAIRE d=710/400 (material) | 72.2 |
| CRE070 | u | REDUCCION EXCENTRICA GALVA SEGMENTADA SPIRO ST VENT-RES CONAIRE d=710/450 (material) | 75.19 |
| CRE071 | u | REDUCCION EXCENTRICA GALVA SEGMENTADA SPIRO ST VENT-RES CONAIRE d=710/500 (material) | 73.91 |
| CRE072 | u | REDUCCION EXCENTRICA GALVA SEGMENTADA SPIRO ST VENT-RES CONAIRE d=710/560 (material) | 72.74 |
| CRE073 | u | REDUCCION EXCENTRICA GALVA SEGMENTADA SPIRO ST VENT-RES CONAIRE d=710/600 (material) | 72.37 |
| CRE074 | u | REDUCCION EXCENTRICA GALVA SEGMENTADA SPIRO ST VENT-RES CONAIRE d=710/630 (material) | 72.38 |
| CRE075 | u | REDUCCION EXCENTRICA GALVA SEGMENTADA SPIRO ST VENT-RES CONAIRE d=800/300 (material) | 113.4 |
| CRE076 | u | REDUCCION EXCENTRICA GALVA SEGMENTADA SPIRO ST VENT-RES CONAIRE d=800/355 (material) | 111.12 |
| CRE077 | u | REDUCCION EXCENTRICA GALVA SEGMENTADA SPIRO ST VENT-RES CONAIRE d=800/400 (material) | 110.54 |
| CRE078 | u | REDUCCION EXCENTRICA GALVA SEGMENTADA SPIRO ST VENT-RES CONAIRE d=800/450 (material) | 107.98 |
| CRE079 | u | REDUCCION EXCENTRICA GALVA SEGMENTADA SPIRO ST VENT-RES CONAIRE d=800/500 (material) | 105.33 |
| CRE080 | u | REDUCCION EXCENTRICA GALVA SEGMENTADA SPIRO ST VENT-RES CONAIRE d=800/560 (material) | 102.3 |
| CRE081 | u | REDUCCION EXCENTRICA GALVA SEGMENTADA SPIRO ST VENT-RES CONAIRE d=800/600 (material) | 100.5 |
| CRE082 | u | REDUCCION EXCENTRICA GALVA SEGMENTADA SPIRO ST VENT-RES CONAIRE d=800/630 (material) | 99.38 |
| CRE083 | u | REDUCCION EXCENTRICA GALVA SEGMENTADA SPIRO ST VENT-RES CONAIRE d=800/710 (material) | 99.3 |
| CRE084 | u | REDUCCION EXCENTRICA GALVA SEGMENTADA SPIRO ST VENT-RES CONAIRE d=900/355 (material) | 142.81 |
| CRE085 | u | REDUCCION EXCENTRICA GALVA SEGMENTADA SPIRO ST VENT-RES CONAIRE d=900/400 (material) | 140.68 |
| CRE086 | u | REDUCCION EXCENTRICA GALVA SEGMENTADA SPIRO ST VENT-RES CONAIRE d=900/450 (material) | 138.06 |
| CRE087 | u | REDUCCION EXCENTRICA GALVA SEGMENTADA SPIRO ST VENT-RES CONAIRE d=900/500 (material) | 135.22 |
| CRE088 | u | REDUCCION EXCENTRICA GALVA SEGMENTADA SPIRO ST VENT-RES CONAIRE d=900/560 (material) | 131.74 |
| CRE089 | u | REDUCCION EXCENTRICA GALVA SEGMENTADA SPIRO ST VENT-RES CONAIRE d=900/600 (material) | 131 |
| CRE090 | u | REDUCCION EXCENTRICA GALVA SEGMENTADA SPIRO ST VENT-RES CONAIRE d=900/630 (material) | 129.38 |
| CRE091 | u | REDUCCION EXCENTRICA GALVA SEGMENTADA SPIRO ST VENT-RES CONAIRE d=900/710 (material) | 125.78 |
| CRE092 | u | REDUCCION EXCENTRICA GALVA SEGMENTADA SPIRO ST VENT-RES CONAIRE d=900/800 (material) | 123.94 |
| CRE093 | u | REDUCCION EXCENTRICA GALVA SEGMENTADA SPIRO ST VENT-RES CONAIRE d=1000/450 (material) | 170.73 |
| CRE094 | u | REDUCCION EXCENTRICA GALVA SEGMENTADA SPIRO ST VENT-RES CONAIRE d=1000/500 (material) | 167.85 |
| CRE095 | u | REDUCCION EXCENTRICA GALVA SEGMENTADA SPIRO ST VENT-RES CONAIRE d=1000/560 (material) | 164.13 |
| CRE096 | u | REDUCCION EXCENTRICA GALVA SEGMENTADA SPIRO ST VENT-RES CONAIRE d=1000/600 (material) | 163.15 |
| CRE097 | u | REDUCCION EXCENTRICA GALVA SEGMENTADA SPIRO ST VENT-RES CONAIRE d=1000/630 (material) | 161.26 |
| CRE098 | u | REDUCCION EXCENTRICA GALVA SEGMENTADA SPIRO ST VENT-RES CONAIRE d=1000/710 (material) | 156.5 |
| CRE099 | u | REDUCCION EXCENTRICA GALVA SEGMENTADA SPIRO ST VENT-RES CONAIRE d=1000/800 (material) | 152.37 |
| CRE100 | u | REDUCCION EXCENTRICA GALVA SEGMENTADA SPIRO ST VENT-RES CONAIRE d=1000/900 (material) | 150.69 |
| CRE101 | u | REDUCCION EXCENTRICA GALVA SEGMENTADA SPIRO ST VENT-RES CONAIRE d=1120/630 (material) | 193.78 |
| CRE102 | u | REDUCCION EXCENTRICA GALVA SEGMENTADA SPIRO ST VENT-RES CONAIRE d=1120/710 (material) | 186.83 |
| CRE103 | u | REDUCCION EXCENTRICA GALVA SEGMENTADA SPIRO ST VENT-RES CONAIRE d=1120/800 (material) | 179.3 |
| CRE104 | u | REDUCCION EXCENTRICA GALVA SEGMENTADA SPIRO ST VENT-RES CONAIRE d=1120/900 (material) | 172.42 |
| CRE105 | u | REDUCCION EXCENTRICA GALVA SEGMENTADA SPIRO ST VENT-RES CONAIRE d=1120/1000 (material) | 168.76 |
| CRE106 | u | REDUCCION EXCENTRICA GALVA SEGMENTADA SPIRO ST VENT-RES CONAIRE d=1250/710 (material) | 233.81 |
| CRE107 | u | REDUCCION EXCENTRICA GALVA SEGMENTADA SPIRO ST VENT-RES CONAIRE d=1250/800 (material) | 225.02 |
| CRE108 | u | REDUCCION EXCENTRICA GALVA SEGMENTADA SPIRO ST VENT-RES CONAIRE d=1250/900 (material) | 215.66 |
| CRE109 | u | REDUCCION EXCENTRICA GALVA SEGMENTADA SPIRO ST VENT-RES CONAIRE d=1250/1000 (material) | 207.92 |
| CRE110 | u | REDUCCION EXCENTRICA GALVA SEGMENTADA SPIRO ST VENT-RES CONAIRE d=1250/1120 (material) | 202.95 |

###### CRC0000 REDUCCION C-STV

| Código | Ud | Descripción | Precio |
|---|---|---|---|
| CRCE001 | u | REDUCCION CONCENTRICA GALVA ESTAMPADA SPIRO ST VENT-RCE CONAIRE d=125/100 (material) | 3.75 |
| CRCE002 | u | REDUCCION CONCENTRICA GALVA ESTAMPADA SPIRO ST VENT-RCE CONAIRE d=150/100 (material) | 4.39 |
| CRCE003 | u | REDUCCION CONCENTRICA GALVA ESTAMPADA SPIRO ST VENT-RCE CONAIRE d=150/125 (material) | 4.39 |
| CRC003 | u | REDUCCION CONCENTRICA GALVA SEGMENTADA SPIRO ST VENT-RCS CONAIRE d=150/125 (material) | 7.72 |
| CRCE004 | u | REDUCCION CONCENTRICA GALVA ESTAMPADA SPIRO ST VENT-RCE CONAIRE d=200/100 (material) | 6.17 |
| CRCE005 | u | REDUCCION CONCENTRICA GALVA ESTAMPADA SPIRO ST VENT-RCE CONAIRE d=200/125 (material) | 6.17 |
| CRCE006 | u | REDUCCION CONCENTRICA GALVA ESTAMPADA SPIRO ST VENT-RCE CONAIRE d=200/150 (material) | 6.17 |
| CRC005 | u | REDUCCION CONCENTRICA GALVA SEGMENTADA SPIRO ST VENT-RCS CONAIRE d=200/125 (material) | 7.94 |
| CRC006 | u | REDUCCION CONCENTRICA GALVA SEGMENTADA SPIRO ST VENT-RCS CONAIRE d=200/150 (material) | 8.19 |
| CRCE009 | u | REDUCCION CONCENTRICA GALVA ESTAMPADA SPIRO ST VENT-RCE CONAIRE d=250/200 (material) | 7.25 |
| CRCE010 | u | REDUCCION CONCENTRICA GALVA SEGMENTADA SPIRO VENT CONAIRE d=250/200 (material) | 0 |
| CRC009 | u | REDUCCION CONCENTRICA GALVA SEGMENTADA SPIRO ST VENT-RCS CONAIRE d=250/150 (material) | 11 |
| CRCE007 | u | REDUCCION CONCENTRICA GALVA ESTAMPADA SPIRO ST VENT-RCE CONAIRE d=250/125 (material) | 9.91 |
| CRCE008 | u | REDUCCION CONCENTRICA GALVA ESTAMPADA SPIRO ST VENT-RCE CONAIRE d=250/150 (material) | 7.6 |
| CRC008 | u | REDUCCION CONCENTRICA GALVA SEGMENTADA SPIRO ST VENT-RCS CONAIRE d=250/125 (material) | 11.41 |
| CRC014 | u | REDUCCION CONCENTRICA GALVA SEGMENTADA SPIRO ST VENT-RCS CONAIRE d=300/200 (material) | 14.09 |
| CRC013 | u | REDUCCION CONCENTRICA GALVA SEGMENTADA SPIRO ST VENT-RCS CONAIRE d=300/150 (material) | 14.1 |
| CRC015 | u | REDUCCION CONCENTRICA GALVA SEGMENTADA SPIRO ST VENT-RCS CONAIRE d=300/250 (material) | 14.23 |
| CRC012 | u | REDUCCION CONCENTRICA GALVA SEGMENTADA SPIRO ST VENT-RCS CONAIRE d=300/125 (material) | 16.04 |
| CRC021 | u | REDUCCION CONCENTRICA GALVA SEGMENTADA SPIRO ST VENT-RCS CONAIRE d=355/300 (material) | 16.63 |
| CRC020 | u | REDUCCION CONCENTRICA GALVA SEGMENTADA SPIRO ST VENT-RCS CONAIRE d=355/250 (material) | 16.64 |
| CRC019 | u | REDUCCION CONCENTRICA GALVA SEGMENTADA SPIRO ST VENT-RCS CONAIRE d=355/200 (material) | 16.87 |
| CRC018 | u | REDUCCION CONCENTRICA GALVA SEGMENTADA SPIRO ST VENT-RCS CONAIRE d=355/150 (material) | 17.09 |
| CRC017 | u | REDUCCION CONCENTRICA GALVA SEGMENTADA SPIRO ST VENT-RCS CONAIRE d=355/125 (material) | 18.4 |
| CRC027 | u | REDUCCION CONCENTRICA GALVA SEGMENTADA SPIRO ST VENT-RCS CONAIRE d=400/300 (material) | 21.76 |
| CRC026 | u | REDUCCION CONCENTRICA GALVA SEGMENTADA SPIRO ST VENT-RCS CONAIRE d=400/250 (material) | 21.84 |
| CRC025 | u | REDUCCION CONCENTRICA GALVA SEGMENTADA SPIRO ST VENT-RCS CONAIRE d=400/200 (material) | 21.98 |
| CRC028 | u | REDUCCION CONCENTRICA GALVA SEGMENTADA SPIRO ST VENT-RCS CONAIRE d=400/355 (material) | 22.01 |
| CRC024 | u | REDUCCION CONCENTRICA GALVA SEGMENTADA SPIRO ST VENT-RCS CONAIRE d=400/150 (material) | 22.09 |
| CRC023 | u | REDUCCION CONCENTRICA GALVA SEGMENTADA SPIRO ST VENT-RCS CONAIRE d=400/125 (material) | 22.81 |
| CRC032 | u | REDUCCION CONCENTRICA GALVA SEGMENTADA SPIRO ST VENT-RCS CONAIRE d=450/200 (material) | 24.07 |
| CRC035 | u | REDUCCION CONCENTRICA GALVA SEGMENTADA SPIRO ST VENT-RCS CONAIRE d=450/355 (material) | 24.68 |
| CRC034 | u | REDUCCION CONCENTRICA GALVA SEGMENTADA SPIRO ST VENT-RCS CONAIRE d=450/300 (material) | 24.94 |
| CRC033 | u | REDUCCION CONCENTRICA GALVA SEGMENTADA SPIRO ST VENT-RCS CONAIRE d=450/250 (material) | 25.32 |
| CRC036 | u | REDUCCION CONCENTRICA GALVA SEGMENTADA SPIRO ST VENT-RCS CONAIRE d=450/400 (material) | 25.49 |
| CRC031 | u | REDUCCION CONCENTRICA GALVA SEGMENTADA SPIRO ST VENT-RCS CONAIRE d=450/150 (material) | 25.94 |
| CRC030 | u | REDUCCION CONCENTRICA GALVA SEGMENTADA SPIRO ST VENT-RCS CONAIRE d=450/125 (material) | 26.01 |
| CRC042 | u | REDUCCION CONCENTRICA GALVA SEGMENTADA SPIRO ST VENT-RCS CONAIRE d=500/450 (material) | 34.14 |
| CRC041 | u | REDUCCION CONCENTRICA GALVA SEGMENTADA SPIRO ST VENT-RCS CONAIRE d=500/400 (material) | 34.21 |
| CRC040 | u | REDUCCION CONCENTRICA GALVA SEGMENTADA SPIRO ST VENT-RCS CONAIRE d=500/355 (material) | 34.7 |
| CRC039 | u | REDUCCION CONCENTRICA GALVA SEGMENTADA SPIRO ST VENT-RCS CONAIRE d=500/300 (material) | 35.56 |
| CRC038 | u | REDUCCION CONCENTRICA GALVA SEGMENTADA SPIRO ST VENT-RCS CONAIRE d=500/250 (material) | 36.4 |
| CRC037 | u | REDUCCION CONCENTRICA GALVA SEGMENTADA SPIRO ST VENT-RCS CONAIRE d=500/200 (material) | 37.14 |
| CRC048 | u | REDUCCION CONCENTRICA GALVA SEGMENTADA SPIRO ST VENT-RCS CONAIRE d=560/450 (material) | 43.25 |
| CRC049 | u | REDUCCION CONCENTRICA GALVA SEGMENTADA SPIRO ST VENT-RCS CONAIRE d=560/500 (material) | 43.36 |
| CRC047 | u | REDUCCION CONCENTRICA GALVA SEGMENTADA SPIRO ST VENT-RCS CONAIRE d=560/400 (material) | 43.63 |
| CRC046 | u | REDUCCION CONCENTRICA GALVA SEGMENTADA SPIRO ST VENT-RCS CONAIRE d=560/355 (material) | 44.23 |
| CRC045 | u | REDUCCION CONCENTRICA GALVA SEGMENTADA SPIRO ST VENT-RCS CONAIRE d=560/300 (material) | 45.05 |
| CRC044 | u | REDUCCION CONCENTRICA GALVA SEGMENTADA SPIRO ST VENT-RCS CONAIRE d=560/250 (material) | 45.77 |
| CRC043 | u | REDUCCION CONCENTRICA GALVA SEGMENTADA SPIRO ST VENT-RCS CONAIRE d=560/200 (material) | 46.35 |
| CRC065 | u | REDUCCION CONCENTRICA GALVA SEGMENTADA SPIRO ST VENT-RCS CONAIRE d=630/600 (material) | 58.02 |
| CRC063 | u | REDUCCION CONCENTRICA GALVA SEGMENTADA SPIRO ST VENT-RCS CONAIRE d=630/500 (material) | 57.08 |
| CRC056 | u | REDUCCION CONCENTRICA GALVA SEGMENTADA SPIRO ST VENT-RCS CONAIRE d=600/500 (material) | 48.69 |
| CRC057 | u | REDUCCION CONCENTRICA GALVA SEGMENTADA SPIRO ST VENT-RCS CONAIRE d=600/560 (material) | 48.93 |
| CRC055 | u | REDUCCION CONCENTRICA GALVA SEGMENTADA SPIRO ST VENT-RCS CONAIRE d=600/450 (material) | 49.15 |
| CRC053 | u | REDUCCION CONCENTRICA GALVA SEGMENTADA SPIRO ST VENT-RCS CONAIRE d=600/355 (material) | 50.2 |
| CRC054 | u | REDUCCION CONCENTRICA GALVA SEGMENTADA SPIRO ST VENT-RCS CONAIRE d=600/400 (material) | 50.01 |
| CRC052 | u | REDUCCION CONCENTRICA GALVA SEGMENTADA SPIRO ST VENT-RCS CONAIRE d=600/300 (material) | 51.35 |
| CRC051 | u | REDUCCION CONCENTRICA GALVA SEGMENTADA SPIRO ST VENT-RCS CONAIRE d=600/250 (material) | 52.28 |
| CRC050 | u | REDUCCION CONCENTRICA GALVA SEGMENTADA SPIRO ST VENT-RCS CONAIRE d=600/200 (material) | 53.01 |
| CRC064 | u | REDUCCION CONCENTRICA GALVA SEGMENTADA SPIRO ST VENT-RCS CONAIRE d=630/560 (material) | 57.33 |
| CRC062 | u | REDUCCION CONCENTRICA GALVA SEGMENTADA SPIRO ST VENT-RCS CONAIRE d=630/450 (material) | 57.41 |
| CRC061 | u | REDUCCION CONCENTRICA GALVA SEGMENTADA SPIRO ST VENT-RCS CONAIRE d=630/400 (material) | 58.02 |
| CRC060 | u | REDUCCION CONCENTRICA GALVA SEGMENTADA SPIRO ST VENT-RCS CONAIRE d=630/355 (material) | 58.72 |
| CRC058 | u | REDUCCION CONCENTRICA GALVA SEGMENTADA SPIRO ST VENT-RCS CONAIRE d=630/250 (material) | 59.48 |
| CRC059 | u | REDUCCION CONCENTRICA GALVA SEGMENTADA SPIRO ST VENT-RCS CONAIRE d=630/300 (material) | 59.55 |
| CRC069 | u | REDUCCION CONCENTRICA GALVA SEGMENTADA SPIRO ST VENT-RCS CONAIRE d=710/400 (material) | 64 |
| CRC072 | u | REDUCCION CONCENTRICA GALVA SEGMENTADA SPIRO ST VENT-RCS CONAIRE d=710/560 (material) | 64.51 |
| CRC071 | u | REDUCCION CONCENTRICA GALVA SEGMENTADA SPIRO ST VENT-RCS CONAIRE d=710/500 (material) | 65.58 |
| CRC070 | u | REDUCCION CONCENTRICA GALVA SEGMENTADA SPIRO ST VENT-RCS CONAIRE d=710/450 (material) | 66.75 |
| CRC067 | u | REDUCCION CONCENTRICA GALVA SEGMENTADA SPIRO ST VENT-RCS CONAIRE d=710/300 (material) | 67.33 |
| CRC073 | u | REDUCCION CONCENTRICA GALVA SEGMENTADA SPIRO ST VENT-RCS CONAIRE d=710/600 (material) | 66.31 |
| CRC074 | u | REDUCCION CONCENTRICA GALVA SEGMENTADA SPIRO ST VENT-RCS CONAIRE d=710/630 (material) | 66.32 |
| CRC068 | u | REDUCCION CONCENTRICA GALVA SEGMENTADA SPIRO ST VENT-RCS CONAIRE d=710/355 (material) | 69.21 |
| CRC066 | u | REDUCCION CONCENTRICA GALVA SEGMENTADA SPIRO ST VENT-RCS CONAIRE d=710/250 (material) | 71.47 |
| CRC083 | u | REDUCCION CONCENTRICA GALVA SEGMENTADA SPIRO ST VENT-RCS CONAIRE d=800/710 (material) | 89.55 |
| CRC081 | u | REDUCCION CONCENTRICA GALVA SEGMENTADA SPIRO ST VENT-RCS CONAIRE d=800/600 (material) | 90.66 |
| CRC082 | u | REDUCCION CONCENTRICA GALVA SEGMENTADA SPIRO ST VENT-RCS CONAIRE d=800/630 (material) | 91.06 |
| CRC080 | u | REDUCCION CONCENTRICA GALVA SEGMENTADA SPIRO ST VENT-RCS CONAIRE d=800/560 (material) | 92.31 |
| CRC079 | u | REDUCCION CONCENTRICA GALVA SEGMENTADA SPIRO ST VENT-RCS CONAIRE d=800/500 (material) | 95.09 |
| CRC078 | u | REDUCCION CONCENTRICA GALVA SEGMENTADA SPIRO ST VENT-RCS CONAIRE d=800/450 (material) | 97.5 |
| CRC077 | u | REDUCCION CONCENTRICA GALVA SEGMENTADA SPIRO ST VENT-RCS CONAIRE d=800/400 (material) | 99.84 |
| CRC076 | u | REDUCCION CONCENTRICA GALVA SEGMENTADA SPIRO ST VENT-RCS CONAIRE d=800/355 (material) | 101.81 |
| CRC075 | u | REDUCCION CONCENTRICA GALVA SEGMENTADA SPIRO ST VENT-RCS CONAIRE d=800/300 (material) | 103.88 |
| CRC092 | u | REDUCCION CONCENTRICA GALVA SEGMENTADA SPIRO ST VENT-RCS CONAIRE d=900/800 (material) | 112.13 |
| CRC091 | u | REDUCCION CONCENTRICA GALVA SEGMENTADA SPIRO ST VENT-RCS CONAIRE d=900/710 (material) | 113.81 |
| CRC090 | u | REDUCCION CONCENTRICA GALVA SEGMENTADA SPIRO ST VENT-RCS CONAIRE d=900/630 (material) | 117.12 |
| CRC089 | u | REDUCCION CONCENTRICA GALVA SEGMENTADA SPIRO ST VENT-RCS CONAIRE d=900/600 (material) | 118.6 |
| CRC088 | u | REDUCCION CONCENTRICA GALVA SEGMENTADA SPIRO ST VENT-RCS CONAIRE d=900/560 (material) | 120.68 |
| CRC087 | u | REDUCCION CONCENTRICA GALVA SEGMENTADA SPIRO ST VENT-RCS CONAIRE d=900/500 (material) | 122.46 |
| CRC086 | u | REDUCCION CONCENTRICA GALVA SEGMENTADA SPIRO ST VENT-RCS CONAIRE d=900/450 (material) | 125.05 |
| CRC085 | u | REDUCCION CONCENTRICA GALVA SEGMENTADA SPIRO ST VENT-RCS CONAIRE d=900/400 (material) | 127.47 |
| CRC084 | u | REDUCCION CONCENTRICA GALVA SEGMENTADA SPIRO ST VENT-RCS CONAIRE d=900/355 (material) | 129.42 |
| CRC100 | u | REDUCCION CONCENTRICA GALVA SEGMENTADA SPIRO ST VENT-RCS CONAIRE d=1000/900 (material) | 136.64 |
| CRC099 | u | REDUCCION CONCENTRICA GALVA SEGMENTADA SPIRO ST VENT-RCS CONAIRE d=1000/800 (material) | 138.18 |
| CRC098 | u | REDUCCION CONCENTRICA GALVA SEGMENTADA SPIRO ST VENT-RCS CONAIRE d=1000/710 (material) | 141.96 |
| CRC097 | u | REDUCCION CONCENTRICA GALVA SEGMENTADA SPIRO ST VENT-RCS CONAIRE d=1000/630 (material) | 146.31 |
| CRC096 | u | REDUCCION CONCENTRICA GALVA SEGMENTADA SPIRO ST VENT-RCS CONAIRE d=1000/600 (material) | 148.05 |
| CRC095 | u | REDUCCION CONCENTRICA GALVA SEGMENTADA SPIRO ST VENT-RCS CONAIRE d=1000/560 (material) | 150.38 |
| CRC094 | u | REDUCCION CONCENTRICA GALVA SEGMENTADA SPIRO ST VENT-RCS CONAIRE d=1000/500 (material) | 153.77 |
| CRC105 | u | REDUCCION CONCENTRICA GALVA SEGMENTADA SPIRO ST VENT-RCS CONAIRE d=1120/1000 (material) | 153.2 |
| CRC093 | u | REDUCCION CONCENTRICA GALVA SEGMENTADA SPIRO ST VENT-RCS CONAIRE d=1000/450 (material) | 155 |
| CRC104 | u | REDUCCION CONCENTRICA GALVA SEGMENTADA SPIRO ST VENT-RCS CONAIRE d=1120/900 (material) | 156.55 |
| CRC103 | u | REDUCCION CONCENTRICA GALVA SEGMENTADA SPIRO ST VENT-RCS CONAIRE d=1120/800 (material) | 162.86 |
| CRC102 | u | REDUCCION CONCENTRICA GALVA SEGMENTADA SPIRO ST VENT-RCS CONAIRE d=1120/710 (material) | 169.75 |
| CRC101 | u | REDUCCION CONCENTRICA GALVA SEGMENTADA SPIRO ST VENT-RCS CONAIRE d=1120/630 (material) | 176.11 |
| CRC110 | u | REDUCCION CONCENTRICA GALVA SEGMENTADA SPIRO ST VENT-RCS CONAIRE d=1250/1120 (material) | 185.94 |
| CRC109 | u | REDUCCION CONCENTRICA GALVA SEGMENTADA SPIRO ST VENT-RCS CONAIRE d=1250/1000 (material) | 190.5 |
| CRC108 | u | REDUCCION CONCENTRICA GALVA SEGMENTADA SPIRO ST VENT-RCS CONAIRE d=1250/900 (material) | 197.58 |
| CRC107 | u | REDUCCION CONCENTRICA GALVA SEGMENTADA SPIRO ST VENT-RCS CONAIRE d=1250/800 (material) | 206.16 |
| CRC106 | u | REDUCCION CONCENTRICA GALVA SEGMENTADA SPIRO ST VENT-RCS CONAIRE d=1250/710 (material) | 214.22 |
| CRC010 | u | REDUCCION CONCENTRICA GALVA SEGMENTADA SPIRO ST VENT-RCS CONAIRE d=250/200 (material) | 10.96 |
| CRCE0065 | u | REDUCCION CONCENTRICA GALVA ESTAMPADA SPIRO ST VENT-RCE CONAIRE d=250/100 (material) | 10.44 |

###### CT00000 Tes

###### CTS4000 TE S-STV

| Código | Ud | Descripción | Precio |
|---|---|---|---|
| CTS4002 | u | TE SIMPLE GALVA 45º SEGMENTADA SPIRO ST VENT-TSS45 CONAIRE Ø 125 (material) | 28.02 |
| CTS4003 | u | TE SIMPLE GALVA 45º SEGMENTADA SPIRO ST VENT-TSS45 CONAIRE Ø 150 (material) | 27.4 |
| CTS4004 | u | TE SIMPLE GALVA 45º SEGMENTADA SPIRO ST VENT-TSS45 CONAIRE Ø 200 (material) | 29.74 |
| CTS4005 | u | TE SIMPLE GALVA 45º SEGMENTADA SPIRO ST VENT-TSS45 CONAIRE Ø 250 (material) | 35.47 |
| CTS4006 | u | TE SIMPLE GALVA 45º SEGMENTADA SPIRO ST VENT-TSS45 CONAIRE Ø 300 (material) | 36.48 |
| CTS4007 | u | TE SIMPLE GALVA 45º SEGMENTADA SPIRO ST VENT-TSS45 CONAIRE Ø 355 (material) | 46.3 |
| CTS4008 | u | TE SIMPLE GALVA 45º SEGMENTADA SPIRO ST VENT-TSS45 CONAIRE Ø 400 (material) | 52.11 |
| CTS4009 | u | TE SIMPLE GALVA 45º SEGMENTADA SPIRO ST VENT-TSS45 CONAIRE Ø 450 (material) | 59.61 |
| CTS4010 | u | TE SIMPLE GALVA 45º SEGMENTADA SPIRO ST VENT-TSS45 CONAIRE Ø 500 (material) | 86.29 |
| CTS4011 | u | TE SIMPLE GALVA 45º SEGMENTADA SPIRO ST VENT-TSS45 CONAIRE Ø 560 (material) | 99.95 |
| CTS4012 | u | TE SIMPLE GALVA 45º SEGMENTADA SPIRO ST VENT-TSS45 CONAIRE Ø 600 (material) | 116.89 |
| CTS4013 | u | TE SIMPLE GALVA 45º SEGMENTADA SPIRO ST VENT-TSS45 CONAIRE Ø 630 (material) | 124.71 |
| CTS4014 | u | TE SIMPLE GALVA 45º SEGMENTADA SPIRO ST VENT-TSS45 CONAIRE Ø 710 (material) | 152.67 |
| CTS4015 | u | TE SIMPLE GALVA 45º SEGMENTADA SPIRO ST VENT-TSS45 CONAIRE Ø 800 (material) | 211.6 |
| CTS4016 | u | TE SIMPLE GALVA 45º SEGMENTADA SPIRO ST VENT-TSS45 CONAIRE Ø 900 (material) | 260.78 |
| CTS4017 | u | TE SIMPLE GALVA 45º SEGMENTADA SPIRO ST VENT-TSS45 CONAIRE Ø 1000 (material) | 330.56 |
| CTS4018 | u | TE SIMPLE GALVA 45º SEGMENTADA SPIRO ST VENT-TSS45 CONAIRE Ø 1120 (material) | 341.8 |
| CTS4019 | u | TE SIMPLE GALVA 45º SEGMENTADA SPIRO ST VENT-TSS45 CONAIRE Ø 1250 (material) | 454.91 |
| CTS9001 | u | TE SIMPLE GALVA 90º SEGMENTADA SPIRO VENT CONAIRE Ø 100 (material) | 0 |
| CTS9002 | u | TE SIMPLE GALVA 90º SEGMENTADA SPIRO ST VENT-TSS90 CONAIRE Ø 125 (material) | 10.07 |
| CTS9003 | u | TE SIMPLE GALVA 90º SEGMENTADA SPIRO ST VENT-TSS90 CONAIRE Ø 150 (material) | 13.91 |
| CTS9004 | u | TE SIMPLE GALVA 90º SEGMENTADA SPIRO ST VENT-TSS90 CONAIRE Ø 200 (material) | 17.43 |
| CTS9005 | u | TE SIMPLE GALVA 90º SEGMENTADA SPIRO ST VENT-TSS90 CONAIRE Ø 250 (material) | 22.5 |
| CTS9006 | u | TE SIMPLE GALVA 90º SEGMENTADA SPIRO ST VENT-TSS90 CONAIRE Ø 300 (material) | 23.35 |
| CTS9007 | u | TE SIMPLE GALVA 90º SEGMENTADA SPIRO ST VENT-TSS90 CONAIRE Ø 355 (material) | 31.72 |
| CTS9008 | u | TE SIMPLE GALVA 90º SEGMENTADA SPIRO ST VENT-TSS90 CONAIRE Ø 400 (material) | 40.16 |
| CTS9009 | u | TE SIMPLE GALVA 90º SEGMENTADA SPIRO ST VENT-TSS90 CONAIRE Ø 450 (material) | 43.53 |
| CTS9010 | u | TE SIMPLE GALVA 90º SEGMENTADA SPIRO ST VENT-TSS90 CONAIRE Ø 500 (material) | 66.73 |
| CTS9011 | u | TE SIMPLE GALVA 90º SEGMENTADA SPIRO ST VENT-TSS90 CONAIRE Ø 560 (material) | 78.39 |
| CTS9012 | u | TE SIMPLE GALVA 90º SEGMENTADA SPIRO ST VENT-TSS90 CONAIRE Ø 600 (material) | 90.23 |
| CTS9013 | u | TE SIMPLE GALVA 90º SEGMENTADA SPIRO ST VENT-TSS90 CONAIRE Ø 630 (material) | 96.92 |
| CTS9014 | u | TE SIMPLE GALVA 90º SEGMENTADA SPIRO ST VENT-TSS90 CONAIRE Ø 710 (material) | 121.19 |
| CTS9015 | u | TE SIMPLE GALVA 90º SEGMENTADA SPIRO ST VENT-TSS90 CONAIRE Ø 800 (material) | 171.42 |
| CTS9016 | u | TE SIMPLE GALVA 90º SEGMENTADA SPIRO ST VENT-TSS90 CONAIRE Ø 900 (material) | 213.81 |
| CTS9017 | u | TE SIMPLE GALVA 90º SEGMENTADA SPIRO ST VENT-TSS90 CONAIRE Ø 1000 (material) | 294.26 |
| CTS9018 | u | TE SIMPLE GALVA 90º SEGMENTADA SPIRO ST VENT-TSS90 CONAIRE Ø 1120 (material) | 297.75 |
| CTS9019 | u | TE SIMPLE GALVA 90º SEGMENTADA SPIRO ST VENT-TSS90 CONAIRE Ø 1250 (material) | 394.19 |
| CTSE9001 | u | TE SIMPLE GALVA 90º ESTAMPADA SPIRO ST VENT-TSE90 CONAIRE Ø 100 (material) | 7.34 |
| CTSE9002 | u | TE SIMPLE GALVA 90º ESTAMPADA SPIRO ST VENT-TSE90 CONAIRE Ø 125 (material) | 7.91 |
| CTSE9003 | u | TE SIMPLE GALVA 90º ESTAMPADA SPIRO ST VENT-TSE90 CONAIRE Ø 150 (material) | 10.78 |
| CTSE9004 | u | TE SIMPLE GALVA 90º ESTAMPADA SPIRO ST VENT-TSE90 CONAIRE Ø 200 (material) | 16.08 |
| CTSE9005 | u | TE SIMPLE GALVA 90º ESTAMPADA SPIRO ST VENT-TSE90 CONAIRE Ø 250 (material) | 20.78 |

###### CTR4000 TE R-STV

| Código | Ud | Descripción | Precio |
|---|---|---|---|
| CTR4001 | u | TE REDUCIDA GALVA 45º SEGMENTADA SPIRO ST VENT-TRS45 CONAIRE D/d=125/100 (material) | 15.29 |
| CTR4002 | u | TE REDUCIDA GALVA 45º SEGMENTADA SPIRO ST VENT-TRS45 CONAIRE D/d=150/100 (material) | 15.58 |
| CTR4003 | u | TE REDUCIDA GALVA 45º SEGMENTADA SPIRO ST VENT-TRS45 CONAIRE D/d=150/125 (material) | 16.19 |
| CTR4004 | u | TE REDUCIDA GALVA 45º SEGMENTADA SPIRO ST VENT-TRS45 CONAIRE D/d=200/100 (material) | 18.48 |
| CTR4005 | u | TE REDUCIDA GALVA 45º SEGMENTADA SPIRO ST VENT-TRS45 CONAIRE D/d=200/125 (material) | 19.78 |
| CTR4006 | u | TE REDUCIDA GALVA 45º SEGMENTADA SPIRO ST VENT-TRS45 CONAIRE D/d=200/150 (material) | 21.07 |
| CTR4007 | u | TE REDUCIDA GALVA 45º SEGMENTADA SPIRO ST VENT-TRS45 CONAIRE D/d=250/100 (material) | 22.97 |
| CTR4008 | u | TE REDUCIDA GALVA 45º SEGMENTADA SPIRO ST VENT-TRS45 CONAIRE D/d=250/125 (material) | 24.02 |
| CTR4009 | u | TE REDUCIDA GALVA 45º SEGMENTADA SPIRO ST VENT-TRS45 CONAIRE D/d=250/150 (material) | 25.08 |
| CTR4010 | u | TE REDUCIDA GALVA 45º SEGMENTADA SPIRO ST VENT-TRS45 CONAIRE D/d=250/200 (material) | 26.13 |
| CTR4011 | u | TE REDUCIDA GALVA 45º SEGMENTADA SPIRO ST VENT-TRS45 CONAIRE D/d=300/100 (material) | 29.33 |
| CTR4012 | u | TE REDUCIDA GALVA 45º SEGMENTADA SPIRO ST VENT-TRS45 CONAIRE D/d=300/125 (material) | 30.65 |
| CTR4013 | u | TE REDUCIDA GALVA 45º SEGMENTADA SPIRO ST VENT-TRS45 CONAIRE D/d=300/150 (material) | 31.96 |
| CTR4014 | u | TE REDUCIDA GALVA 45º SEGMENTADA SPIRO ST VENT-TRS45 CONAIRE D/d=300/200 (material) | 33.29 |
| CTR4015 | u | TE REDUCIDA GALVA 45º SEGMENTADA SPIRO ST VENT-TRS45 CONAIRE D/d=300/250 (material) | 35.48 |
| CTR4016 | u | TE REDUCIDA GALVA 45º SEGMENTADA SPIRO ST VENT-TRS45 CONAIRE D/d=355/100 (material) | 36.94 |
| CTR4017 | u | TE REDUCIDA GALVA 45º SEGMENTADA SPIRO ST VENT-TRS45 CONAIRE D/d=355/125 (material) | 38.82 |
| CTR4018 | u | TE REDUCIDA GALVA 45º SEGMENTADA SPIRO ST VENT-TRS45 CONAIRE D/d=355/150 (material) | 40.31 |
| CTR4019 | u | TE REDUCIDA GALVA 45º SEGMENTADA SPIRO ST VENT-TRS45 CONAIRE D/d=355/200 (material) | 41.82 |
| CTR4020 | u | TE REDUCIDA GALVA 45º SEGMENTADA SPIRO ST VENT-TRS45 CONAIRE D/d=355/250 (material) | 43.31 |
| CTR4021 | u | TE REDUCIDA GALVA 45º SEGMENTADA SPIRO ST VENT-TRS45 CONAIRE D/d=355/300 (material) | 44.8 |
| CTR4022 | u | TE REDUCIDA GALVA 45º SEGMENTADA SPIRO ST VENT-TRS45 CONAIRE D/d=400/100 (material) | 43.96 |
| CTR4023 | u | TE REDUCIDA GALVA 45º SEGMENTADA SPIRO ST VENT-TRS45 CONAIRE D/d=400/125 (material) | 45.24 |
| CTR4024 | u | TE REDUCIDA GALVA 45º SEGMENTADA SPIRO ST VENT-TRS45 CONAIRE D/d=400/150 (material) | 46.53 |
| CTR4025 | u | TE REDUCIDA GALVA 45º SEGMENTADA SPIRO ST VENT-TRS45 CONAIRE D/d=400/200 (material) | 47.82 |
| CTR4026 | u | TE REDUCIDA GALVA 45º SEGMENTADA SPIRO ST VENT-TRS45 CONAIRE D/d=400/250 (material) | 49.12 |
| CTR4027 | u | TE REDUCIDA GALVA 45º SEGMENTADA SPIRO ST VENT-TRS45 CONAIRE D/d=400/300 (material) | 50.41 |
| CTR4028 | u | TE REDUCIDA GALVA 45º SEGMENTADA SPIRO ST VENT-TRS45 CONAIRE D/d=400/355 (material) | 51.7 |
| CTR4029 | u | TE REDUCIDA GALVA 45º SEGMENTADA SPIRO ST VENT-TRS45 CONAIRE D/d=450/100 (material) | 53 |
| CTR4030 | u | TE REDUCIDA GALVA 45º SEGMENTADA SPIRO ST VENT-TRS45 CONAIRE D/d=450/125 (material) | 54.3 |
| CTR4031 | u | TE REDUCIDA GALVA 45º SEGMENTADA SPIRO ST VENT-TRS45 CONAIRE D/d=450/150 (material) | 55.58 |
| CTR4032 | u | TE REDUCIDA GALVA 45º SEGMENTADA SPIRO ST VENT-TRS45 CONAIRE D/d=450/200 (material) | 56.88 |
| CTR4033 | u | TE REDUCIDA GALVA 45º SEGMENTADA SPIRO ST VENT-TRS45 CONAIRE D/d=450/250 (material) | 58.18 |
| CTR4034 | u | TE REDUCIDA GALVA 45º SEGMENTADA SPIRO ST VENT-TRS45 CONAIRE D/d=450/300 (material) | 59.46 |
| CTR4035 | u | TE REDUCIDA GALVA 45º SEGMENTADA SPIRO ST VENT-TRS45 CONAIRE D/d=450/355 (material) | 60.76 |
| CTR4036 | u | TE REDUCIDA GALVA 45º SEGMENTADA SPIRO ST VENT-TRS45 CONAIRE D/d=450/400 (material) | 56.74 |
| CTR4037 | u | TE REDUCIDA GALVA 45º SEGMENTADA SPIRO ST VENT-TRS45 CONAIRE D/d=500/200 (material) | 83.17 |
| CTR4038 | u | TE REDUCIDA GALVA 45º SEGMENTADA SPIRO ST VENT-TRS45 CONAIRE D/d=500/250 (material) | 84.89 |
| CTR4039 | u | TE REDUCIDA GALVA 45º SEGMENTADA SPIRO ST VENT-TRS45 CONAIRE D/d=500/300 (material) | 86.61 |
| CTR4040 | u | TE REDUCIDA GALVA 45º SEGMENTADA SPIRO ST VENT-TRS45 CONAIRE D/d=500/355 (material) | 88.33 |
| CTR4041 | u | TE REDUCIDA GALVA 45º SEGMENTADA SPIRO ST VENT-TRS45 CONAIRE D/d=500/400 (material) | 90.06 |
| CTR4042 | u | TE REDUCIDA GALVA 45º SEGMENTADA SPIRO ST VENT-TRS45 CONAIRE D/d=500/450 (material) | 91.78 |
| CTR4043 | u | TE REDUCIDA GALVA 45º SEGMENTADA SPIRO ST VENT-TRS45 CONAIRE D/d=560/200 (material) | 93.51 |
| CTR4044 | u | TE REDUCIDA GALVA 45º SEGMENTADA SPIRO ST VENT-TRS45 CONAIRE D/d=560/250 (material) | 95.23 |
| CTR4045 | u | TE REDUCIDA GALVA 45º SEGMENTADA SPIRO ST VENT-TRS45 CONAIRE D/d=560/300 (material) | 98.19 |
| CTR4046 | u | TE REDUCIDA GALVA 45º SEGMENTADA SPIRO ST VENT-TRS45 CONAIRE D/d=560/355 (material) | 99.93 |
| CTR4047 | u | TE REDUCIDA GALVA 45º SEGMENTADA SPIRO ST VENT-TRS45 CONAIRE D/d=560/400 (material) | 101.69 |
| CTR4048 | u | TE REDUCIDA GALVA 45º SEGMENTADA SPIRO ST VENT-TRS45 CONAIRE D/d=560/450 (material) | 103.43 |
| CTR4049 | u | TE REDUCIDA GALVA 45º SEGMENTADA SPIRO ST VENT-TRS45 CONAIRE D/d=560/500 (material) | 105.86 |
| CTR4050 | u | TE REDUCIDA GALVA 45º SEGMENTADA SPIRO ST VENT-TRS45 CONAIRE D/d=600/200 (material) | 111.75 |
| CTR4051 | u | TE REDUCIDA GALVA 45º SEGMENTADA SPIRO ST VENT-TRS45 CONAIRE D/d=600/250 (material) | 113.75 |
| CTR4052 | u | TE REDUCIDA GALVA 45º SEGMENTADA SPIRO ST VENT-TRS45 CONAIRE D/d=600/300 (material) | 115.77 |
| CTR4053 | u | TE REDUCIDA GALVA 45º SEGMENTADA SPIRO ST VENT-TRS45 CONAIRE D/d=600/355 (material) | 117.77 |
| CTR4054 | u | TE REDUCIDA GALVA 45º SEGMENTADA SPIRO ST VENT-TRS45 CONAIRE D/d=600/400 (material) | 119.76 |
| CTR4055 | u | TE REDUCIDA GALVA 45º SEGMENTADA SPIRO ST VENT-TRS45 CONAIRE D/d=600/450 (material) | 121.76 |
| CTR4056 | u | TE REDUCIDA GALVA 45º SEGMENTADA SPIRO ST VENT-TRS45 CONAIRE D/d=600/500 (material) | 123.76 |
| CTR4057 | u | TE REDUCIDA GALVA 45º SEGMENTADA SPIRO ST VENT-TRS45 CONAIRE D/d=600/560 (material) | 125.76 |
| CTR4058 | u | TE REDUCIDA GALVA 45º SEGMENTADA SPIRO ST VENT-TRS45 CONAIRE D/d=630/250 (material) | 127.76 |
| CTR4059 | u | TE REDUCIDA GALVA 45º SEGMENTADA SPIRO ST VENT-TRS45 CONAIRE D/d=630/300 (material) | 129.77 |
| CTR4060 | u | TE REDUCIDA GALVA 45º SEGMENTADA SPIRO ST VENT-TRS45 CONAIRE D/d=630/355 (material) | 131.77 |
| CTR4061 | u | TE REDUCIDA GALVA 45º SEGMENTADA SPIRO ST VENT-TRS45 CONAIRE D/d=630/400 (material) | 133.77 |
| CTR4062 | u | TE REDUCIDA GALVA 45º SEGMENTADA SPIRO ST VENT-TRS45 CONAIRE D/d=630/450 (material) | 135.77 |
| CTR4063 | u | TE REDUCIDA GALVA 45º SEGMENTADA SPIRO ST VENT-TRS45 CONAIRE D/d=630/500 (material) | 137.77 |
| CTR4064 | u | TE REDUCIDA GALVA 45º SEGMENTADA SPIRO ST VENT-TRS45 CONAIRE D/d=630/560 (material) | 139.78 |
| CTR4065 | u | TE REDUCIDA GALVA 45º SEGMENTADA SPIRO ST VENT-TRS45 CONAIRE D/d=630/600 (material) | 141.79 |
| CTR4066 | u | TE REDUCIDA GALVA 45º SEGMENTADA SPIRO ST VENT-TRS45 CONAIRE D/d=710/250 (material) | 147.66 |
| CTR4067 | u | TE REDUCIDA GALVA 45º SEGMENTADA SPIRO ST VENT-TRS45 CONAIRE D/d=710/300 (material) | 149.66 |
| CTR4068 | u | TE REDUCIDA GALVA 45º SEGMENTADA SPIRO ST VENT-TRS45 CONAIRE D/d=710/355 (material) | 151.67 |
| CTR4069 | u | TE REDUCIDA GALVA 45º SEGMENTADA SPIRO ST VENT-TRS45 CONAIRE D/d=710/400 (material) | 153.67 |
| CTR4070 | u | TE REDUCIDA GALVA 45º SEGMENTADA SPIRO ST VENT-TRS45 CONAIRE D/d=710/450 (material) | 155.67 |
| CTR4071 | u | TE REDUCIDA GALVA 45º SEGMENTADA SPIRO ST VENT-TRS45 CONAIRE D/d=710/500 (material) | 157.67 |
| CTR4072 | u | TE REDUCIDA GALVA 45º SEGMENTADA SPIRO ST VENT-TRS45 CONAIRE D/d=710/560 (material) | 159.67 |
| CTR4073 | u | TE REDUCIDA GALVA 45º SEGMENTADA SPIRO ST VENT-TRS45 CONAIRE D/d=710/600 (material) | 161.67 |
| CTR4074 | u | TE REDUCIDA GALVA 45º SEGMENTADA SPIRO ST VENT-TRS45 CONAIRE D/d=710/630 (material) | 163.69 |
| CTR4075 | u | TE REDUCIDA GALVA 45º SEGMENTADA SPIRO ST VENT-TRS45 CONAIRE D/d=800/300 (material) | 200.3 |
| CTR4076 | u | TE REDUCIDA GALVA 45º SEGMENTADA SPIRO ST VENT-TRS45 CONAIRE D/d=800/355 (material) | 202.8 |
| CTR4077 | u | TE REDUCIDA GALVA 45º SEGMENTADA SPIRO ST VENT-TRS45 CONAIRE D/d=800/400 (material) | 205.3 |
| CTR4078 | u | TE REDUCIDA GALVA 45º SEGMENTADA SPIRO ST VENT-TRS45 CONAIRE D/d=800/450 (material) | 207.81 |
| CTR4079 | u | TE REDUCIDA GALVA 45º SEGMENTADA SPIRO ST VENT-TRS45 CONAIRE D/d=800/500 (material) | 211.73 |
| CTR4080 | u | TE REDUCIDA GALVA 45º SEGMENTADA SPIRO ST VENT-TRS45 CONAIRE D/d=800/560 (material) | 214.26 |
| CTR4081 | u | TE REDUCIDA GALVA 45º SEGMENTADA SPIRO ST VENT-TRS45 CONAIRE D/d=800/600 (material) | 216.77 |
| CTR4082 | u | TE REDUCIDA GALVA 45º SEGMENTADA SPIRO ST VENT-TRS45 CONAIRE D/d=800/630 (material) | 231.18 |
| CTR4083 | u | TE REDUCIDA GALVA 45º SEGMENTADA SPIRO ST VENT-TRS45 CONAIRE D/d=800/710 (material) | 242.44 |
| CTR4084 | u | TE REDUCIDA GALVA 45º SEGMENTADA SPIRO ST VENT-TRS45 CONAIRE D/d=900/355 (material) | 257.58 |
| CTR4085 | u | TE REDUCIDA GALVA 45º SEGMENTADA SPIRO ST VENT-TRS45 CONAIRE D/d=900/400 (material) | 268.83 |
| CTR4086 | u | TE REDUCIDA GALVA 45º SEGMENTADA SPIRO ST VENT-TRS45 CONAIRE D/d=900/450 (material) | 280.09 |
| CTR4087 | u | TE REDUCIDA GALVA 45º SEGMENTADA SPIRO ST VENT-TRS45 CONAIRE D/d=900/500 (material) | 291.35 |
| CTR4088 | u | TE REDUCIDA GALVA 45º SEGMENTADA SPIRO ST VENT-TRS45 CONAIRE D/d=900/560 (material) | 302.61 |
| CTR4089 | u | TE REDUCIDA GALVA 45º SEGMENTADA SPIRO ST VENT-TRS45 CONAIRE D/d=900/600 (material) | 313.87 |
| CTR4090 | u | TE REDUCIDA GALVA 45º SEGMENTADA SPIRO ST VENT-TRS45 CONAIRE D/d=900/630 (material) | 325.12 |
| CTR4091 | u | TE REDUCIDA GALVA 45º SEGMENTADA SPIRO ST VENT-TRS45 CONAIRE D/d=900/710 (material) | 336.38 |
| CTR4092 | u | TE REDUCIDA GALVA 45º SEGMENTADA SPIRO ST VENT-TRS45 CONAIRE D/d=900/800 (material) | 347.63 |
| CTR4093 | u | TE REDUCIDA GALVA 45º SEGMENTADA SPIRO ST VENT-TRS45 CONAIRE D/d=1000/450 (material) | 382.2 |
| CTR4094 | u | TE REDUCIDA GALVA 45º SEGMENTADA SPIRO ST VENT-TRS45 CONAIRE D/d=1000/500 (material) | 393.46 |
| CTR4095 | u | TE REDUCIDA GALVA 45º SEGMENTADA SPIRO ST VENT-TRS45 CONAIRE D/d=1000/560 (material) | 404.72 |
| CTR4096 | u | TE REDUCIDA GALVA 45º SEGMENTADA SPIRO ST VENT-TRS45 CONAIRE D/d=1000/600 (material) | 415.98 |
| CTR4097 | u | TE REDUCIDA GALVA 45º SEGMENTADA SPIRO ST VENT-TRS45 CONAIRE D/d=1000/630 (material) | 427.24 |
| CTR4098 | u | TE REDUCIDA GALVA 45º SEGMENTADA SPIRO ST VENT-TRS45 CONAIRE D/d=1000/710 (material) | 438.48 |
| CTR4099 | u | TE REDUCIDA GALVA 45º SEGMENTADA SPIRO ST VENT-TRS45 CONAIRE D/d=1000/800 (material) | 449.74 |
| CTR4100 | u | TE REDUCIDA GALVA 45º SEGMENTADA SPIRO ST VENT-TRS45 CONAIRE D/d=1000/900 (material) | 461 |
| CTR4101 | u | TE REDUCIDA GALVA 45º SEGMENTADA SPIRO ST VENT-TRS45 CONAIRE D/d=1120/630 (material) | 472.26 |
| CTR4102 | u | TE REDUCIDA GALVA 45º SEGMENTADA SPIRO ST VENT-TRS45 CONAIRE D/d=1120/710 (material) | 483.52 |
| CTR4103 | u | TE REDUCIDA GALVA 45º SEGMENTADA SPIRO ST VENT-TRS45 CONAIRE D/d=1120/800 (material) | 494.78 |
| CTR4104 | u | TE REDUCIDA GALVA 45º SEGMENTADA SPIRO ST VENT-TRS45 CONAIRE D/d=1120/900 (material) | 506.03 |
| CTR4105 | u | TE REDUCIDA GALVA 45º SEGMENTADA SPIRO ST VENT-TRS45 CONAIRE D/d=1120/1000 (material) | 517.29 |
| CTR4106 | u | TE REDUCIDA GALVA 45º SEGMENTADA SPIRO ST VENT-TRS45 CONAIRE D/d=1250/710 (material) | 528.55 |
| CTR4107 | u | TE REDUCIDA GALVA 45º SEGMENTADA SPIRO ST VENT-TRS45 CONAIRE D/d=1250/800 (material) | 539.8 |
| CTR4108 | u | TE REDUCIDA GALVA 45º SEGMENTADA SPIRO ST VENT-TRS45 CONAIRE D/d=1250/900 (material) | 551.06 |
| CTR4109 | u | TE REDUCIDA GALVA 45º SEGMENTADA SPIRO ST VENT-TRS45 CONAIRE D/d=1250/1000 (material) | 562.31 |
| CTR4110 | u | TE REDUCIDA GALVA 45º SEGMENTADA SPIRO ST VENT-TRS45 CONAIRE D/d=1250/1120 (material) | 573.57 |
| CTR9001 | u | TE REDUCIDA GALVA 90º SEGMENTADA SPIRO ST VENT-TRS90 CONAIRE D/d=125/100 (material) | 11.88 |
| CTR9002 | u | TE REDUCIDA GALVA 90º SEGMENTADA SPIRO ST VENT-TRS90 CONAIRE D/d=150/100 (material) | 12.1 |
| CTR9003 | u | TE REDUCIDA GALVA 90º SEGMENTADA SPIRO ST VENT-TRS90 CONAIRE D/d=150/125 (material) | 12.58 |
| CTR9004 | u | TE REDUCIDA GALVA 90º SEGMENTADA SPIRO ST VENT-TRS90 CONAIRE D/d=200/100 (material) | 14.37 |
| CTR9005 | u | TE REDUCIDA GALVA 90º SEGMENTADA SPIRO ST VENT-TRS90 CONAIRE D/d=200/125 (material) | 15.37 |
| CTR9006 | u | TE REDUCIDA GALVA 90º SEGMENTADA SPIRO ST VENT-TRS90 CONAIRE D/d=200/150 (material) | 16.37 |
| CTR9007 | u | TE REDUCIDA GALVA 90º SEGMENTADA SPIRO ST VENT-TRS90 CONAIRE D/d=250/100 (material) | 17.86 |
| CTR9008 | u | TE REDUCIDA GALVA 90º SEGMENTADA SPIRO ST VENT-TRS90 CONAIRE D/d=250/125 (material) | 18.68 |
| CTR9009 | u | TE REDUCIDA GALVA 90º SEGMENTADA SPIRO ST VENT-TRS90 CONAIRE D/d=250/150 (material) | 19.48 |
| CTR9010 | u | TE REDUCIDA GALVA 90º SEGMENTADA SPIRO ST VENT-TRS90 CONAIRE D/d=250/200 (material) | 20.3 |
| CTR9011 | u | TE REDUCIDA GALVA 90º SEGMENTADA SPIRO ST VENT-TRS90 CONAIRE D/d=300/100 (material) | 22.79 |
| CTR9012 | u | TE REDUCIDA GALVA 90º SEGMENTADA SPIRO ST VENT-TRS90 CONAIRE D/d=300/125 (material) | 23.83 |
| CTR9013 | u | TE REDUCIDA GALVA 90º SEGMENTADA SPIRO ST VENT-TRS90 CONAIRE D/d=300/150 (material) | 24.84 |
| CTR9014 | u | TE REDUCIDA GALVA 90º SEGMENTADA SPIRO ST VENT-TRS90 CONAIRE D/d=300/200 (material) | 25.88 |
| CTR9015 | u | TE REDUCIDA GALVA 90º SEGMENTADA SPIRO ST VENT-TRS90 CONAIRE D/d=300/250 (material) | 27.58 |
| CTR9016 | u | TE REDUCIDA GALVA 90º SEGMENTADA SPIRO ST VENT-TRS90 CONAIRE D/d=355/100 (material) | 28.72 |
| CTR9017 | u | TE REDUCIDA GALVA 90º SEGMENTADA SPIRO ST VENT-TRS90 CONAIRE D/d=355/125 (material) | 30.17 |
| CTR9018 | u | TE REDUCIDA GALVA 90º SEGMENTADA SPIRO ST VENT-TRS90 CONAIRE D/d=355/150 (material) | 31.34 |
| CTR9019 | u | TE REDUCIDA GALVA 90º SEGMENTADA SPIRO ST VENT-TRS90 CONAIRE D/d=355/200 (material) | 32.49 |
| CTR9020 | u | TE REDUCIDA GALVA 90º SEGMENTADA SPIRO ST VENT-TRS90 CONAIRE D/d=355/250 (material) | 33.66 |
| CTR9021 | u | TE REDUCIDA GALVA 90º SEGMENTADA SPIRO ST VENT-TRS90 CONAIRE D/d=355/300 (material) | 34.83 |
| CTR9022 | u | TE REDUCIDA GALVA 90º SEGMENTADA SPIRO ST VENT-TRS90 CONAIRE D/d=400/100 (material) | 39.47 |
| CTR9023 | u | TE REDUCIDA GALVA 90º SEGMENTADA SPIRO ST VENT-TRS90 CONAIRE D/d=400/125 (material) | 40.64 |
| CTR9024 | u | TE REDUCIDA GALVA 90º SEGMENTADA SPIRO ST VENT-TRS90 CONAIRE D/d=400/150 (material) | 41.79 |
| CTR9025 | u | TE REDUCIDA GALVA 90º SEGMENTADA SPIRO ST VENT-TRS90 CONAIRE D/d=400/200 (material) | 42.96 |
| CTR9026 | u | TE REDUCIDA GALVA 90º SEGMENTADA SPIRO ST VENT-TRS90 CONAIRE D/d=400/250 (material) | 44.12 |
| CTR9027 | u | TE REDUCIDA GALVA 90º SEGMENTADA SPIRO ST VENT-TRS90 CONAIRE D/d=400/300 (material) | 45.27 |
| CTR9028 | u | TE REDUCIDA GALVA 90º SEGMENTADA SPIRO ST VENT-TRS90 CONAIRE D/d=400/355 (material) | 46.45 |
| CTR9029 | u | TE REDUCIDA GALVA 90º SEGMENTADA SPIRO ST VENT-TRS90 CONAIRE D/d=450/100 (material) | 47.6 |
| CTR9030 | u | TE REDUCIDA GALVA 90º SEGMENTADA SPIRO ST VENT-TRS90 CONAIRE D/d=450/125 (material) | 48.76 |
| CTR9031 | u | TE REDUCIDA GALVA 90º SEGMENTADA SPIRO ST VENT-TRS90 CONAIRE D/d=450/150 (material) | 49.92 |
| CTR9032 | u | TE REDUCIDA GALVA 90º SEGMENTADA SPIRO ST VENT-TRS90 CONAIRE D/d=450/200 (material) | 51.09 |
| CTR9033 | u | TE REDUCIDA GALVA 90º SEGMENTADA SPIRO ST VENT-TRS90 CONAIRE D/d=450/250 (material) | 52.24 |
| CTR9034 | u | TE REDUCIDA GALVA 90º SEGMENTADA SPIRO ST VENT-TRS90 CONAIRE D/d=450/300 (material) | 53.41 |
| CTR9035 | u | TE REDUCIDA GALVA 90º SEGMENTADA SPIRO ST VENT-TRS90 CONAIRE D/d=450/355 (material) | 54.57 |
| CTR9036 | u | TE REDUCIDA GALVA 90º SEGMENTADA SPIRO ST VENT-TRS90 CONAIRE D/d=450/400 (material) | 55.73 |
| CTR9037 | u | TE REDUCIDA GALVA 90º SEGMENTADA SPIRO ST VENT-TRS90 CONAIRE D/d=500/200 (material) | 74.7 |
| CTR9038 | u | TE REDUCIDA GALVA 90º SEGMENTADA SPIRO ST VENT-TRS90 CONAIRE D/d=500/250 (material) | 76.24 |
| CTR9039 | u | TE REDUCIDA GALVA 90º SEGMENTADA SPIRO ST VENT-TRS90 CONAIRE D/d=500/300 (material) | 77.8 |
| CTR9040 | u | TE REDUCIDA GALVA 90º SEGMENTADA SPIRO ST VENT-TRS90 CONAIRE D/d=500/355 (material) | 79.34 |
| CTR9041 | u | TE REDUCIDA GALVA 90º SEGMENTADA SPIRO ST VENT-TRS90 CONAIRE D/d=500/400 (material) | 80.9 |
| CTR9042 | u | TE REDUCIDA GALVA 90º SEGMENTADA SPIRO ST VENT-TRS90 CONAIRE D/d=500/450 (material) | 82.44 |
| CTR9043 | u | TE REDUCIDA GALVA 90º SEGMENTADA SPIRO ST VENT-TRS90 CONAIRE D/d=560/200 (material) | 84 |
| CTR9044 | u | TE REDUCIDA GALVA 90º SEGMENTADA SPIRO ST VENT-TRS90 CONAIRE D/d=560/250 (material) | 85.53 |
| CTR9045 | u | TE REDUCIDA GALVA 90º SEGMENTADA SPIRO ST VENT-TRS90 CONAIRE D/d=560/300 (material) | 88.18 |
| CTR9046 | u | TE REDUCIDA GALVA 90º SEGMENTADA SPIRO ST VENT-TRS90 CONAIRE D/d=560/355 (material) | 89.76 |
| CTR9047 | u | TE REDUCIDA GALVA 90º SEGMENTADA SPIRO ST VENT-TRS90 CONAIRE D/d=560/400 (material) | 91.34 |
| CTR9048 | u | TE REDUCIDA GALVA 90º SEGMENTADA SPIRO ST VENT-TRS90 CONAIRE D/d=560/450 (material) | 92.9 |
| CTR9049 | u | TE REDUCIDA GALVA 90º SEGMENTADA SPIRO ST VENT-TRS90 CONAIRE D/d=560/500 (material) | 95.09 |
| CTR9050 | u | TE REDUCIDA GALVA 90º SEGMENTADA SPIRO ST VENT-TRS90 CONAIRE D/d=600/200 (material) | 100.38 |
| CTR9051 | u | TE REDUCIDA GALVA 90º SEGMENTADA SPIRO ST VENT-TRS90 CONAIRE D/d=600/250 (material) | 102.18 |
| CTR9052 | u | TE REDUCIDA GALVA 90º SEGMENTADA SPIRO ST VENT-TRS90 CONAIRE D/d=600/300 (material) | 103.97 |
| CTR9053 | u | TE REDUCIDA GALVA 90º SEGMENTADA SPIRO ST VENT-TRS90 CONAIRE D/d=600/355 (material) | 105.76 |
| CTR9054 | u | TE REDUCIDA GALVA 90º SEGMENTADA SPIRO ST VENT-TRS90 CONAIRE D/d=600/400 (material) | 107.57 |
| CTR9055 | u | TE REDUCIDA GALVA 90º SEGMENTADA SPIRO ST VENT-TRS90 CONAIRE D/d=600/450 (material) | 109.36 |
| CTR9056 | u | TE REDUCIDA GALVA 90º SEGMENTADA SPIRO ST VENT-TRS90 CONAIRE D/d=600/500 (material) | 111.15 |
| CTR9057 | u | TE REDUCIDA GALVA 90º SEGMENTADA SPIRO ST VENT-TRS90 CONAIRE D/d=600/560 (material) | 112.96 |
| CTR9058 | u | TE REDUCIDA GALVA 90º SEGMENTADA SPIRO ST VENT-TRS90 CONAIRE D/d=630/250 (material) | 114.75 |
| CTR9059 | u | TE REDUCIDA GALVA 90º SEGMENTADA SPIRO ST VENT-TRS90 CONAIRE D/d=630/300 (material) | 116.56 |
| CTR9060 | u | TE REDUCIDA GALVA 90º SEGMENTADA SPIRO ST VENT-TRS90 CONAIRE D/d=630/355 (material) | 118.35 |
| CTR9061 | u | TE REDUCIDA GALVA 90º SEGMENTADA SPIRO ST VENT-TRS90 CONAIRE D/d=630/400 (material) | 120.15 |
| CTR9062 | u | TE REDUCIDA GALVA 90º SEGMENTADA SPIRO ST VENT-TRS90 CONAIRE D/d=630/450 (material) | 121.95 |
| CTR9063 | u | TE REDUCIDA GALVA 90º SEGMENTADA SPIRO ST VENT-TRS90 CONAIRE D/d=630/500 (material) | 123.74 |
| CTR9064 | u | TE REDUCIDA GALVA 90º SEGMENTADA SPIRO ST VENT-TRS90 CONAIRE D/d=630/560 (material) | 125.55 |
| CTR9065 | u | TE REDUCIDA GALVA 90º SEGMENTADA SPIRO ST VENT-TRS90 CONAIRE D/d=630/600 (material) | 127.34 |
| CTR9066 | u | TE REDUCIDA GALVA 90º SEGMENTADA SPIRO ST VENT-TRS90 CONAIRE D/d=710/250 (material) | 132.63 |
| CTR9067 | u | TE REDUCIDA GALVA 90º SEGMENTADA SPIRO ST VENT-TRS90 CONAIRE D/d=710/300 (material) | 134.43 |
| CTR9068 | u | TE REDUCIDA GALVA 90º SEGMENTADA SPIRO ST VENT-TRS90 CONAIRE D/d=710/355 (material) | 136.23 |
| CTR9069 | u | TE REDUCIDA GALVA 90º SEGMENTADA SPIRO ST VENT-TRS90 CONAIRE D/d=710/400 (material) | 138.03 |
| CTR9070 | u | TE REDUCIDA GALVA 90º SEGMENTADA SPIRO ST VENT-TRS90 CONAIRE D/d=710/450 (material) | 139.82 |
| CTR9071 | u | TE REDUCIDA GALVA 90º SEGMENTADA SPIRO ST VENT-TRS90 CONAIRE D/d=710/500 (material) | 141.62 |
| CTR9072 | u | TE REDUCIDA GALVA 90º SEGMENTADA SPIRO ST VENT-TRS90 CONAIRE D/d=710/560 (material) | 143.42 |
| CTR9073 | u | TE REDUCIDA GALVA 90º SEGMENTADA SPIRO ST VENT-TRS90 CONAIRE D/d=710/600 (material) | 145.22 |
| CTR9074 | u | TE REDUCIDA GALVA 90º SEGMENTADA SPIRO ST VENT-TRS90 CONAIRE D/d=710/630 (material) | 147.02 |
| CTR9075 | u | TE REDUCIDA GALVA 90º SEGMENTADA SPIRO ST VENT-TRS90 CONAIRE D/d=800/300 (material) | 179.91 |
| CTR9076 | u | TE REDUCIDA GALVA 90º SEGMENTADA SPIRO ST VENT-TRS90 CONAIRE D/d=800/355 (material) | 182.15 |
| CTR9077 | u | TE REDUCIDA GALVA 90º SEGMENTADA SPIRO ST VENT-TRS90 CONAIRE D/d=800/400 (material) | 184.4 |
| CTR9078 | u | TE REDUCIDA GALVA 90º SEGMENTADA SPIRO ST VENT-TRS90 CONAIRE D/d=800/450 (material) | 186.65 |
| CTR9079 | u | TE REDUCIDA GALVA 90º SEGMENTADA SPIRO ST VENT-TRS90 CONAIRE D/d=800/500 (material) | 190.17 |
| CTR9080 | u | TE REDUCIDA GALVA 90º SEGMENTADA SPIRO ST VENT-TRS90 CONAIRE D/d=800/560 (material) | 192.44 |
| CTR9081 | u | TE REDUCIDA GALVA 90º SEGMENTADA SPIRO ST VENT-TRS90 CONAIRE D/d=800/600 (material) | 194.7 |
| CTR9082 | u | TE REDUCIDA GALVA 90º SEGMENTADA SPIRO ST VENT-TRS90 CONAIRE D/d=800/630 (material) | 207.64 |
| CTR9083 | u | TE REDUCIDA GALVA 90º SEGMENTADA SPIRO ST VENT-TRS90 CONAIRE D/d=800/710 (material) | 217.76 |
| CTR9084 | u | TE REDUCIDA GALVA 90º SEGMENTADA SPIRO ST VENT-TRS90 CONAIRE D/d=900/355 (material) | 231.36 |
| CTR9085 | u | TE REDUCIDA GALVA 90º SEGMENTADA SPIRO ST VENT-TRS90 CONAIRE D/d=900/400 (material) | 241.46 |
| CTR9086 | u | TE REDUCIDA GALVA 90º SEGMENTADA SPIRO ST VENT-TRS90 CONAIRE D/d=900/450 (material) | 251.59 |
| CTR9087 | u | TE REDUCIDA GALVA 90º SEGMENTADA SPIRO ST VENT-TRS90 CONAIRE D/d=900/500 (material) | 261.69 |
| CTR9088 | u | TE REDUCIDA GALVA 90º SEGMENTADA SPIRO ST VENT-TRS90 CONAIRE D/d=900/560 (material) | 271.79 |
| CTR9089 | u | TE REDUCIDA GALVA 90º SEGMENTADA SPIRO ST VENT-TRS90 CONAIRE D/d=900/600 (material) | 281.92 |
| CTR9090 | u | TE REDUCIDA GALVA 90º SEGMENTADA SPIRO ST VENT-TRS90 CONAIRE D/d=900/630 (material) | 292.02 |
| CTR9091 | u | TE REDUCIDA GALVA 90º SEGMENTADA SPIRO ST VENT-TRS90 CONAIRE D/d=900/710 (material) | 302.13 |
| CTR9092 | u | TE REDUCIDA GALVA 90º SEGMENTADA SPIRO ST VENT-TRS90 CONAIRE D/d=900/800 (material) | 312.25 |
| CTR9093 | u | TE REDUCIDA GALVA 90º SEGMENTADA SPIRO ST VENT-TRS90 CONAIRE D/d=1000/450 (material) | 343.3 |
| CTR9094 | u | TE REDUCIDA GALVA 90º SEGMENTADA SPIRO ST VENT-TRS90 CONAIRE D/d=1000/500 (material) | 353.42 |
| CTR9095 | u | TE REDUCIDA GALVA 90º SEGMENTADA SPIRO ST VENT-TRS90 CONAIRE D/d=1000/560 (material) | 363.52 |
| CTR9096 | u | TE REDUCIDA GALVA 90º SEGMENTADA SPIRO ST VENT-TRS90 CONAIRE D/d=1000/600 (material) | 373.64 |
| CTR9097 | u | TE REDUCIDA GALVA 90º SEGMENTADA SPIRO ST VENT-TRS90 CONAIRE D/d=1000/630 (material) | 383.75 |
| CTR9098 | u | TE REDUCIDA GALVA 90º SEGMENTADA SPIRO ST VENT-TRS90 CONAIRE D/d=1000/710 (material) | 393.85 |
| CTR9099 | u | TE REDUCIDA GALVA 90º SEGMENTADA SPIRO ST VENT-TRS90 CONAIRE D/d=1000/800 (material) | 403.97 |
| CTR9100 | u | TE REDUCIDA GALVA 90º SEGMENTADA SPIRO ST VENT-TRS90 CONAIRE D/d=1000/900 (material) | 414.08 |
| CTR9101 | u | TE REDUCIDA GALVA 90º SEGMENTADA SPIRO ST VENT-TRS90 CONAIRE D/d=1120/630 (material) | 424.19 |
| CTR9102 | u | TE REDUCIDA GALVA 90º SEGMENTADA SPIRO ST VENT-TRS90 CONAIRE D/d=1120/710 (material) | 434.3 |
| CTR9103 | u | TE REDUCIDA GALVA 90º SEGMENTADA SPIRO ST VENT-TRS90 CONAIRE D/d=1120/800 (material) | 444.41 |
| CTR9104 | u | TE REDUCIDA GALVA 90º SEGMENTADA SPIRO ST VENT-TRS90 CONAIRE D/d=1120/900 (material) | 454.52 |
| CTR9105 | u | TE REDUCIDA GALVA 90º SEGMENTADA SPIRO ST VENT-TRS90 CONAIRE D/d=1120/1000 (material) | 464.62 |
| CTR9106 | u | TE REDUCIDA GALVA 90º SEGMENTADA SPIRO ST VENT-TRS90 CONAIRE D/d=1250/710 (material) | 474.75 |
| CTR9107 | u | TE REDUCIDA GALVA 90º SEGMENTADA SPIRO ST VENT-TRS90 CONAIRE D/d=1250/800 (material) | 484.85 |
| CTR9108 | u | TE REDUCIDA GALVA 90º SEGMENTADA SPIRO ST VENT-TRS90 CONAIRE D/d=1250/900 (material) | 494.97 |
| CTR9109 | u | TE REDUCIDA GALVA 90º SEGMENTADA SPIRO ST VENT-TRS90 CONAIRE D/d=1250/1000 (material) | 505.08 |
| CTR9110 | u | TE REDUCIDA GALVA 90º SEGMENTADA SPIRO ST VENT-TRS90 CONAIRE D/d=1250/1120 (material) | 515.18 |

###### CTC40000 TE C-STV

| Código | Ud | Descripción | Precio |
|---|---|---|---|
| CTC9001 | u | TE CONICA GALVA 90º SEGMENTADA SPIRO ST VENT-TCS90 CONAIRE D/d=125/100 (material) | 11.42 |
| CTC9002 | u | TE CONICA GALVA 90º SEGMENTADA SPIRO ST VENT-TCS90 CONAIRE D/d=150/100 (material) | 11.65 |
| CTC9003 | u | TE CONICA GALVA 90º SEGMENTADA SPIRO ST VENT-TCS90 CONAIRE D/d=150/125 (material) | 14.14 |
| CTC4001 | u | TE CONICA GALVA 45º SEGMENTADA SPIRO ST VENT-TCS45 CONAIRE D/d=125/100 (material) | 11.42 |
| CTC4002 | u | TE CONICA GALVA 45º SEGMENTADA SPIRO ST VENT-TCS45 CONAIRE D/d=150/100 (material) | 11.65 |
| CTC4003 | u | TE CONICA GALVA 45º SEGMENTADA SPIRO ST VENT-TCS45 CONAIRE D/d=150/125 (material) | 14.14 |
| CTC9004 | u | TE CONICA GALVA 90º SEGMENTADA SPIRO ST VENT-TCS90 CONAIRE D/d=200/100 (material) | 13.82 |
| CTC9005 | u | TE CONICA GALVA 90º SEGMENTADA SPIRO ST VENT-TCS90 CONAIRE D/d=200/125 (material) | 15.54 |
| CTC9006 | u | TE CONICA GALVA 90º SEGMENTADA SPIRO ST VENT-TCS90 CONAIRE D/d=200/150 (material) | 16.58 |
| CTC4004 | u | TE CONICA GALVA 45º SEGMENTADA SPIRO ST VENT-TCS45 CONAIRE D/d=200/100 (material) | 13.82 |
| CTC4005 | u | TE CONICA GALVA 45º SEGMENTADA SPIRO ST VENT-TCS45 CONAIRE D/d=200/125 (material) | 17.3 |
| CTC9007 | u | TE CONICA GALVA 90º SEGMENTADA SPIRO ST VENT-TCS90 CONAIRE D/d=250/100 (material) | 17.23 |
| CTC4006 | u | TE CONICA GALVA 45º SEGMENTADA SPIRO ST VENT-TCS45 CONAIRE D/d=200/150 (material) | 18.46 |
| CTC9008 | u | TE CONICA GALVA 90º SEGMENTADA SPIRO ST VENT-TCS90 CONAIRE D/d=250/125 (material) | 21.07 |
| CTC9009 | u | TE CONICA GALVA 90º SEGMENTADA SPIRO ST VENT-TCS90 CONAIRE D/d=250/150 (material) | 22 |
| CTC9010 | u | TE CONICA GALVA 90º SEGMENTADA SPIRO ST VENT-TCS90 CONAIRE D/d=250/200 (material) | 22.94 |
| CTC4007 | u | TE CONICA GALVA 45º SEGMENTADA SPIRO ST VENT-TCS45 CONAIRE D/d=250/100 (material) | 17.23 |
| CTC4008 | u | TE CONICA GALVA 45º SEGMENTADA SPIRO ST VENT-TCS45 CONAIRE D/d=250/125 (material) | 21.07 |
| CTC4009 | u | TE CONICA GALVA 45º SEGMENTADA SPIRO ST VENT-TCS45 CONAIRE D/d=250/150 (material) | 22 |
| CTC9011 | u | TE CONICA GALVA 90º SEGMENTADA SPIRO ST VENT-TCS90 CONAIRE D/d=300/100 (material) | 22.08 |
| CTC4010 | u | TE CONICA GALVA 45º SEGMENTADA SPIRO ST VENT-TCS45 CONAIRE D/d=250/200 (material) | 22.94 |
| CTC9012 | u | TE CONICA GALVA 90º SEGMENTADA SPIRO ST VENT-TCS90 CONAIRE D/d=300/125 (material) | 26.96 |
| CTC9013 | u | TE CONICA GALVA 90º SEGMENTADA SPIRO ST VENT-TCS90 CONAIRE D/d=300/150 (material) | 28.15 |
| CTC9014 | u | TE CONICA GALVA 90º SEGMENTADA SPIRO ST VENT-TCS90 CONAIRE D/d=300/200 (material) | 29.33 |
| CTC4011 | u | TE CONICA GALVA 45º SEGMENTADA SPIRO ST VENT-TCS45 CONAIRE D/d=300/100 (material) | 22.08 |
| CTC4012 | u | TE CONICA GALVA 45º SEGMENTADA SPIRO ST VENT-TCS45 CONAIRE D/d=300/125 (material) | 26.96 |
| CTC9015 | u | TE CONICA GALVA 90º SEGMENTADA SPIRO ST VENT-TCS90 CONAIRE D/d=300/250 (material) | 31.27 |
| CTC4013 | u | TE CONICA GALVA 45º SEGMENTADA SPIRO ST VENT-TCS45 CONAIRE D/d=300/150 (material) | 28.15 |
| CTC9016 | u | TE CONICA GALVA 90º SEGMENTADA SPIRO ST VENT-TCS90 CONAIRE D/d=355/100 (material) | 27.9 |
| CTC4014 | u | TE CONICA GALVA 45º SEGMENTADA SPIRO ST VENT-TCS45 CONAIRE D/d=300/200 (material) | 29.33 |
| CTC9017 | u | TE CONICA GALVA 90º SEGMENTADA SPIRO ST VENT-TCS90 CONAIRE D/d=355/125 (material) | 34.25 |
| CTC9018 | u | TE CONICA GALVA 90º SEGMENTADA SPIRO ST VENT-TCS90 CONAIRE D/d=355/150 (material) | 35.58 |
| CTC4015 | u | TE CONICA GALVA 45º SEGMENTADA SPIRO ST VENT-TCS45 CONAIRE D/d=300/250 (material) | 31.27 |
| CTC9019 | u | TE CONICA GALVA 90º SEGMENTADA SPIRO ST VENT-TCS90 CONAIRE D/d=355/200 (material) | 36.92 |
| CTC4016 | u | TE CONICA GALVA 45º SEGMENTADA SPIRO ST VENT-TCS45 CONAIRE D/d=355/100 (material) | 27.9 |
| CTC9020 | u | TE CONICA GALVA 90º SEGMENTADA SPIRO ST VENT-TCS90 CONAIRE D/d=355/250 (material) | 38.25 |
| CTC4017 | u | TE CONICA GALVA 45º SEGMENTADA SPIRO ST VENT-TCS45 CONAIRE D/d=355/125 (material) | 34.25 |
| CTC9021 | u | TE CONICA GALVA 90º SEGMENTADA SPIRO ST VENT-TCS90 CONAIRE D/d=355/300 (material) | 39.58 |
| CTC4018 | u | TE CONICA GALVA 45º SEGMENTADA SPIRO ST VENT-TCS45 CONAIRE D/d=355/150 (material) | 35.58 |
| CTC4019 | u | TE CONICA GALVA 45º SEGMENTADA SPIRO ST VENT-TCS45 CONAIRE D/d=355/200 (material) | 36.92 |
| CTC4020 | u | TE CONICA GALVA 45º SEGMENTADA SPIRO ST VENT-TCS45 CONAIRE D/d=355/250 (material) | 38.25 |
| CTC4021 | u | TE CONICA GALVA 45º SEGMENTADA SPIRO ST VENT-TCS45 CONAIRE D/d=355/300 (material) | 39.58 |
| CTC9022 | u | TE CONICA GALVA 90º SEGMENTADA SPIRO ST VENT-TCS90 CONAIRE D/d=400/100 (material) | 38.36 |
| CTC9023 | u | TE CONICA GALVA 90º SEGMENTADA SPIRO ST VENT-TCS90 CONAIRE D/d=400/125 (material) | 46.13 |
| CTC9024 | u | TE CONICA GALVA 90º SEGMENTADA SPIRO ST VENT-TCS90 CONAIRE D/d=400/150 (material) | 47.47 |
| CTC9025 | u | TE CONICA GALVA 90º SEGMENTADA SPIRO ST VENT-TCS90 CONAIRE D/d=400/200 (material) | 48.8 |
| CTC9026 | u | TE CONICA GALVA 90º SEGMENTADA SPIRO ST VENT-TCS90 CONAIRE D/d=400/250 (material) | 50.13 |
| CTC4022 | u | TE CONICA GALVA 45º SEGMENTADA SPIRO ST VENT-TCS45 CONAIRE D/d=400/100 (material) | 38.36 |
| CTC9027 | u | TE CONICA GALVA 90º SEGMENTADA SPIRO ST VENT-TCS90 CONAIRE D/d=400/300 (material) | 51.45 |
| CTC4023 | u | TE CONICA GALVA 45º SEGMENTADA SPIRO ST VENT-TCS45 CONAIRE D/d=400/125 (material) | 46.13 |
| CTC9028 | u | TE CONICA GALVA 90º SEGMENTADA SPIRO ST VENT-TCS90 CONAIRE D/d=400/355 (material) | 52.79 |
| CTC9029 | u | TE CONICA GALVA 90º SEGMENTADA SPIRO ST VENT-TCS90 CONAIRE D/d=450/100 (material) | 46.34 |
| CTC4024 | u | TE CONICA GALVA 45º SEGMENTADA SPIRO ST VENT-TCS45 CONAIRE D/d=400/150 (material) | 47.47 |
| CTC9030 | u | TE CONICA GALVA 90º SEGMENTADA SPIRO ST VENT-TCS90 CONAIRE D/d=450/125 (material) | 55.45 |
| CTC4025 | u | TE CONICA GALVA 45º SEGMENTADA SPIRO ST VENT-TCS45 CONAIRE D/d=400/200 (material) | 48.8 |
| CTC9031 | u | TE CONICA GALVA 90º SEGMENTADA SPIRO ST VENT-TCS90 CONAIRE D/d=450/150 (material) | 56.78 |
| CTC4026 | u | TE CONICA GALVA 45º SEGMENTADA SPIRO ST VENT-TCS45 CONAIRE D/d=400/250 (material) | 50.13 |
| CTC9032 | u | TE CONICA GALVA 90º SEGMENTADA SPIRO ST VENT-TCS90 CONAIRE D/d=450/200 (material) | 58.12 |
| CTC4027 | u | TE CONICA GALVA 45º SEGMENTADA SPIRO ST VENT-TCS45 CONAIRE D/d=400/300 (material) | 51.45 |
| CTC9033 | u | TE CONICA GALVA 90º SEGMENTADA SPIRO ST VENT-TCS90 CONAIRE D/d=450/250 (material) | 59.45 |
| CTC4028 | u | TE CONICA GALVA 45º SEGMENTADA SPIRO ST VENT-TCS45 CONAIRE D/d=400/355 (material) | 52.79 |
| CTC9034 | u | TE CONICA GALVA 90º SEGMENTADA SPIRO ST VENT-TCS90 CONAIRE D/d=450/300 (material) | 60.78 |
| CTC4029 | u | TE CONICA GALVA 45º SEGMENTADA SPIRO ST VENT-TCS45 CONAIRE D/d=450/100 (material) | 46.34 |
| CTC9035 | u | TE CONICA GALVA 90º SEGMENTADA SPIRO ST VENT-TCS90 CONAIRE D/d=450/355 (material) | 62.11 |
| CTC4030 | u | TE CONICA GALVA 45º SEGMENTADA SPIRO ST VENT-TCS45 CONAIRE D/d=450/125 (material) | 55.45 |
| CTC9036 | u | TE CONICA GALVA 90º SEGMENTADA SPIRO ST VENT-TCS90 CONAIRE D/d=450/400 (material) | 63.45 |
| CTC4031 | u | TE CONICA GALVA 45º SEGMENTADA SPIRO ST VENT-TCS45 CONAIRE D/d=450/150 (material) | 56.78 |
| CTC4032 | u | TE CONICA GALVA 45º SEGMENTADA SPIRO ST VENT-TCS45 CONAIRE D/d=450/200 (material) | 58.12 |
| CTC4033 | u | TE CONICA GALVA 45º SEGMENTADA SPIRO ST VENT-TCS45 CONAIRE D/d=450/250 (material) | 59.45 |
| CTC4034 | u | TE CONICA GALVA 45º SEGMENTADA SPIRO ST VENT-TCS45 CONAIRE D/d=450/300 (material) | 60.78 |
| CTC4035 | u | TE CONICA GALVA 45º SEGMENTADA SPIRO ST VENT-TCS45 CONAIRE D/d=450/355 (material) | 62.11 |
| CTC4036 | u | TE CONICA GALVA 45º SEGMENTADA SPIRO ST VENT-TCS45 CONAIRE D/d=450/400 (material) | 63.45 |
| CTC9037 | u | TE CONICA GALVA 90º SEGMENTADA SPIRO ST VENT-TCS90 CONAIRE D/d=500/200 (material) | 85.07 |
| CTC9038 | u | TE CONICA GALVA 90º SEGMENTADA SPIRO ST VENT-TCS90 CONAIRE D/d=500/250 (material) | 86.85 |
| CTC9039 | u | TE CONICA GALVA 90º SEGMENTADA SPIRO ST VENT-TCS90 CONAIRE D/d=500/300 (material) | 88.62 |
| CTC9040 | u | TE CONICA GALVA 90º SEGMENTADA SPIRO ST VENT-TCS90 CONAIRE D/d=500/355 (material) | 90.4 |
| CTC9041 | u | TE CONICA GALVA 90º SEGMENTADA SPIRO ST VENT-TCS90 CONAIRE D/d=500/400 (material) | 92.18 |
| CTC9042 | u | TE CONICA GALVA 90º SEGMENTADA SPIRO ST VENT-TCS90 CONAIRE D/d=500/450 (material) | 93.95 |
| CTC9043 | u | TE CONICA GALVA 90º SEGMENTADA SPIRO ST VENT-TCS90 CONAIRE D/d=560/200 (material) | 95.72 |
| CTC4037 | u | TE CONICA GALVA 45º SEGMENTADA SPIRO ST VENT-TCS45 CONAIRE D/d=500/200 (material) | 85.07 |
| CTC9044 | u | TE CONICA GALVA 90º SEGMENTADA SPIRO ST VENT-TCS90 CONAIRE D/d=560/250 (material) | 97.51 |
| CTC4038 | u | TE CONICA GALVA 45º SEGMENTADA SPIRO ST VENT-TCS45 CONAIRE D/d=500/250 (material) | 86.85 |
| CTC9045 | u | TE CONICA GALVA 90º SEGMENTADA SPIRO ST VENT-TCS90 CONAIRE D/d=560/300 (material) | 100.54 |
| CTC4039 | u | TE CONICA GALVA 45º SEGMENTADA SPIRO ST VENT-TCS45 CONAIRE D/d=500/300 (material) | 88.62 |
| CTC9046 | u | TE CONICA GALVA 90º SEGMENTADA SPIRO ST VENT-TCS90 CONAIRE D/d=560/355 (material) | 102.35 |
| CTC4040 | u | TE CONICA GALVA 45º SEGMENTADA SPIRO ST VENT-TCS45 CONAIRE D/d=500/355 (material) | 90.4 |
| CTC9047 | u | TE CONICA GALVA 90º SEGMENTADA SPIRO ST VENT-TCS90 CONAIRE D/d=560/400 (material) | 104.15 |
| CTC4041 | u | TE CONICA GALVA 45º SEGMENTADA SPIRO ST VENT-TCS45 CONAIRE D/d=500/400 (material) | 92.18 |
| CTC9048 | u | TE CONICA GALVA 90º SEGMENTADA SPIRO ST VENT-TCS90 CONAIRE D/d=560/450 (material) | 105.96 |
| CTC4042 | u | TE CONICA GALVA 45º SEGMENTADA SPIRO ST VENT-TCS45 CONAIRE D/d=500/450 (material) | 93.95 |
| CTC9049 | u | TE CONICA GALVA 90º SEGMENTADA SPIRO ST VENT-TCS90 CONAIRE D/d=560/500 (material) | 108.46 |
| CTC4043 | u | TE CONICA GALVA 45º SEGMENTADA SPIRO ST VENT-TCS45 CONAIRE D/d=560/200 (material) | 95.72 |
| CTC4044 | u | TE CONICA GALVA 45º SEGMENTADA SPIRO ST VENT-TCS45 CONAIRE D/d=560/250 (material) | 97.51 |
| CTC4045 | u | TE CONICA GALVA 45º SEGMENTADA SPIRO ST VENT-TCS45 CONAIRE D/d=560/300 (material) | 100.54 |
| CTC9050 | u | TE CONICA GALVA 90º SEGMENTADA SPIRO ST VENT-TCS90 CONAIRE D/d=600/200 (material) | 114.41 |
| CTC4046 | u | TE CONICA GALVA 45º SEGMENTADA SPIRO ST VENT-TCS45 CONAIRE D/d=560/355 (material) | 102.35 |
| CTC4047 | u | TE CONICA GALVA 45º SEGMENTADA SPIRO ST VENT-TCS45 CONAIRE D/d=560/400 (material) | 104.15 |
| CTC9051 | u | TE CONICA GALVA 90º SEGMENTADA SPIRO ST VENT-TCS90 CONAIRE D/d=600/250 (material) | 116.47 |
| CTC4048 | u | TE CONICA GALVA 45º SEGMENTADA SPIRO ST VENT-TCS45 CONAIRE D/d=560/450 (material) | 105.96 |
| CTC9052 | u | TE CONICA GALVA 90º SEGMENTADA SPIRO ST VENT-TCS90 CONAIRE D/d=600/300 (material) | 118.52 |
| CTC9053 | u | TE CONICA GALVA 90º SEGMENTADA SPIRO ST VENT-TCS90 CONAIRE D/d=600/355 (material) | 120.6 |
| CTC4049 | u | TE CONICA GALVA 45º SEGMENTADA SPIRO ST VENT-TCS45 CONAIRE D/d=560/500 (material) | 108.46 |
| CTC9054 | u | TE CONICA GALVA 90º SEGMENTADA SPIRO ST VENT-TCS90 CONAIRE D/d=600/400 (material) | 122.65 |
| CTC9055 | u | TE CONICA GALVA 90º SEGMENTADA SPIRO ST VENT-TCS90 CONAIRE D/d=600/450 (material) | 124.71 |
| CTC9056 | u | TE CONICA GALVA 90º SEGMENTADA SPIRO ST VENT-TCS90 CONAIRE D/d=600/500 (material) | 126.78 |
| CTC9057 | u | TE CONICA GALVA 90º SEGMENTADA SPIRO ST VENT-TCS90 CONAIRE D/d=600/560 (material) | 128.83 |
| CTC4050 | u | TE CONICA GALVA 45º SEGMENTADA SPIRO ST VENT-TCS45 CONAIRE D/d=600/200 (material) | 114.41 |
| CTC9058 | u | TE CONICA GALVA 90º SEGMENTADA SPIRO ST VENT-TCS90 CONAIRE D/d=630/250 (material) | 130.89 |
| CTC4051 | u | TE CONICA GALVA 45º SEGMENTADA SPIRO ST VENT-TCS45 CONAIRE D/d=600/250 (material) | 116.47 |
| CTC9059 | u | TE CONICA GALVA 90º SEGMENTADA SPIRO ST VENT-TCS90 CONAIRE D/d=630/300 (material) | 132.97 |
| CTC4052 | u | TE CONICA GALVA 45º SEGMENTADA SPIRO ST VENT-TCS45 CONAIRE D/d=600/300 (material) | 118.52 |
| CTC9060 | u | TE CONICA GALVA 90º SEGMENTADA SPIRO ST VENT-TCS90 CONAIRE D/d=630/355 (material) | 135.02 |
| CTC9061 | u | TE CONICA GALVA 90º SEGMENTADA SPIRO ST VENT-TCS90 CONAIRE D/d=630/400 (material) | 137.09 |
| CTC4053 | u | TE CONICA GALVA 45º SEGMENTADA SPIRO ST VENT-TCS45 CONAIRE D/d=600/355 (material) | 120.6 |
| CTC9062 | u | TE CONICA GALVA 90º SEGMENTADA SPIRO ST VENT-TCS90 CONAIRE D/d=630/450 (material) | 139.14 |
| CTC4054 | u | TE CONICA GALVA 45º SEGMENTADA SPIRO ST VENT-TCS45 CONAIRE D/d=600/400 (material) | 122.65 |
| CTC9063 | u | TE CONICA GALVA 90º SEGMENTADA SPIRO ST VENT-TCS90 CONAIRE D/d=630/500 (material) | 141.2 |
| CTC4055 | u | TE CONICA GALVA 45º SEGMENTADA SPIRO ST VENT-TCS45 CONAIRE D/d=600/450 (material) | 124.71 |
| CTC9064 | u | TE CONICA GALVA 90º SEGMENTADA SPIRO ST VENT-TCS90 CONAIRE D/d=630/560 (material) | 143.28 |
| CTC4056 | u | TE CONICA GALVA 45º SEGMENTADA SPIRO ST VENT-TCS45 CONAIRE D/d=600/500 (material) | 126.78 |
| CTC9065 | u | TE CONICA GALVA 90º SEGMENTADA SPIRO ST VENT-TCS90 CONAIRE D/d=630/600 (material) | 145.33 |
| CTC4057 | u | TE CONICA GALVA 45º SEGMENTADA SPIRO ST VENT-TCS45 CONAIRE D/d=600/560 (material) | 128.83 |
| CTC4058 | u | TE CONICA GALVA 45º SEGMENTADA SPIRO ST VENT-TCS45 CONAIRE D/d=630/250 (material) | 130.89 |
| CTC4059 | u | TE CONICA GALVA 45º SEGMENTADA SPIRO ST VENT-TCS45 CONAIRE D/d=630/300 (material) | 132.97 |
| CTC9066 | u | TE CONICA GALVA 90º SEGMENTADA SPIRO ST VENT-TCS90 CONAIRE D/d=710/250 (material) | 151.28 |
| CTC4060 | u | TE CONICA GALVA 45º SEGMENTADA SPIRO ST VENT-TCS45 CONAIRE D/d=630/355 (material) | 135.02 |
| CTC9067 | u | TE CONICA GALVA 90º SEGMENTADA SPIRO ST VENT-TCS90 CONAIRE D/d=710/300 (material) | 153.34 |
| CTC4061 | u | TE CONICA GALVA 45º SEGMENTADA SPIRO ST VENT-TCS45 CONAIRE D/d=630/400 (material) | 137.09 |
| CTC9068 | u | TE CONICA GALVA 90º SEGMENTADA SPIRO ST VENT-TCS90 CONAIRE D/d=710/355 (material) | 155.4 |
| CTC4062 | u | TE CONICA GALVA 45º SEGMENTADA SPIRO ST VENT-TCS45 CONAIRE D/d=630/450 (material) | 139.14 |
| CTC9069 | u | TE CONICA GALVA 90º SEGMENTADA SPIRO ST VENT-TCS90 CONAIRE D/d=710/400 (material) | 157.47 |
| CTC4063 | u | TE CONICA GALVA 45º SEGMENTADA SPIRO ST VENT-TCS45 CONAIRE D/d=630/500 (material) | 141.2 |
| CTC9070 | u | TE CONICA GALVA 90º SEGMENTADA SPIRO ST VENT-TCS90 CONAIRE D/d=710/450 (material) | 159.53 |
| CTC4064 | u | TE CONICA GALVA 45º SEGMENTADA SPIRO ST VENT-TCS45 CONAIRE D/d=630/560 (material) | 143.28 |
| CTC9071 | u | TE CONICA GALVA 90º SEGMENTADA SPIRO ST VENT-TCS90 CONAIRE D/d=710/500 (material) | 161.59 |
| CTC4065 | u | TE CONICA GALVA 45º SEGMENTADA SPIRO ST VENT-TCS45 CONAIRE D/d=630/600 (material) | 145.33 |
| CTC9072 | u | TE CONICA GALVA 90º SEGMENTADA SPIRO ST VENT-TCS90 CONAIRE D/d=710/560 (material) | 163.64 |
| CTC9073 | u | TE CONICA GALVA 90º SEGMENTADA SPIRO ST VENT-TCS90 CONAIRE D/d=710/600 (material) | 165.71 |
| CTC9074 | u | TE CONICA GALVA 90º SEGMENTADA SPIRO ST VENT-TCS90 CONAIRE D/d=710/630 (material) | 167.77 |
| CTC4066 | u | TE CONICA GALVA 45º SEGMENTADA SPIRO ST VENT-TCS45 CONAIRE D/d=710/250 (material) | 151.28 |
| CTC4067 | u | TE CONICA GALVA 45º SEGMENTADA SPIRO ST VENT-TCS45 CONAIRE D/d=710/300 (material) | 153.34 |
| CTC4068 | u | TE CONICA GALVA 45º SEGMENTADA SPIRO ST VENT-TCS45 CONAIRE D/d=710/355 (material) | 155.4 |
| CTC4069 | u | TE CONICA GALVA 45º SEGMENTADA SPIRO ST VENT-TCS45 CONAIRE D/d=710/400 (material) | 157.47 |
| CTC4070 | u | TE CONICA GALVA 45º SEGMENTADA SPIRO ST VENT-TCS45 CONAIRE D/d=710/450 (material) | 159.53 |
| CTC4071 | u | TE CONICA GALVA 45º SEGMENTADA SPIRO ST VENT-TCS45 CONAIRE D/d=710/500 (material) | 161.59 |
| CTC4072 | u | TE CONICA GALVA 45º SEGMENTADA SPIRO ST VENT-TCS45 CONAIRE D/d=710/560 (material) | 163.64 |
| CTC4073 | u | TE CONICA GALVA 45º SEGMENTADA SPIRO ST VENT-TCS45 CONAIRE D/d=710/600 (material) | 165.71 |
| CTC4074 | u | TE CONICA GALVA 45º SEGMENTADA SPIRO ST VENT-TCS45 CONAIRE D/d=710/630 (material) | 167.77 |
| CTC9075 | u | TE CONICA GALVA 90º SEGMENTADA SPIRO ST VENT-TCS90 CONAIRE D/d=800/300 (material) | 205.48 |
| CTC9076 | u | TE CONICA GALVA 90º SEGMENTADA SPIRO ST VENT-TCS90 CONAIRE D/d=800/355 (material) | 208.06 |
| CTC9077 | u | TE CONICA GALVA 90º SEGMENTADA SPIRO ST VENT-TCS90 CONAIRE D/d=800/400 (material) | 210.65 |
| CTC9078 | u | TE CONICA GALVA 90º SEGMENTADA SPIRO ST VENT-TCS90 CONAIRE D/d=800/450 (material) | 213.22 |
| CTC9079 | u | TE CONICA GALVA 90º SEGMENTADA SPIRO ST VENT-TCS90 CONAIRE D/d=800/500 (material) | 217.26 |
| CTC9080 | u | TE CONICA GALVA 90º SEGMENTADA SPIRO ST VENT-TCS90 CONAIRE D/d=800/560 (material) | 219.86 |
| CTC9081 | u | TE CONICA GALVA 90º SEGMENTADA SPIRO ST VENT-TCS90 CONAIRE D/d=800/600 (material) | 222.45 |
| CTC4075 | u | TE CONICA GALVA 45º SEGMENTADA SPIRO ST VENT-TCS45 CONAIRE D/d=800/300 (material) | 205.48 |
| CTC4076 | u | TE CONICA GALVA 45º SEGMENTADA SPIRO ST VENT-TCS45 CONAIRE D/d=800/355 (material) | 208.06 |
| CTC9082 | u | TE CONICA GALVA 90º SEGMENTADA SPIRO ST VENT-TCS90 CONAIRE D/d=800/630 (material) | 237.29 |
| CTC4077 | u | TE CONICA GALVA 45º SEGMENTADA SPIRO ST VENT-TCS45 CONAIRE D/d=800/400 (material) | 210.65 |
| CTC4078 | u | TE CONICA GALVA 45º SEGMENTADA SPIRO ST VENT-TCS45 CONAIRE D/d=800/450 (material) | 213.22 |
| CTC4079 | u | TE CONICA GALVA 45º SEGMENTADA SPIRO ST VENT-TCS45 CONAIRE D/d=800/500 (material) | 217.26 |
| CTC9083 | u | TE CONICA GALVA 90º SEGMENTADA SPIRO ST VENT-TCS90 CONAIRE D/d=800/710 (material) | 248.89 |
| CTC4080 | u | TE CONICA GALVA 45º SEGMENTADA SPIRO ST VENT-TCS45 CONAIRE D/d=800/560 (material) | 219.86 |
| CTC4081 | u | TE CONICA GALVA 45º SEGMENTADA SPIRO ST VENT-TCS45 CONAIRE D/d=800/600 (material) | 222.45 |
| CTC9084 | u | TE CONICA GALVA 90º SEGMENTADA SPIRO ST VENT-TCS90 CONAIRE D/d=900/355 (material) | 264.37 |
| CTC4082 | u | TE CONICA GALVA 45º SEGMENTADA SPIRO ST VENT-TCS45 CONAIRE D/d=800/630 (material) | 237.29 |
| CTC9085 | u | TE CONICA GALVA 90º SEGMENTADA SPIRO ST VENT-TCS90 CONAIRE D/d=900/400 (material) | 275.96 |
| CTC4083 | u | TE CONICA GALVA 45º SEGMENTADA SPIRO ST VENT-TCS45 CONAIRE D/d=800/710 (material) | 248.89 |
| CTC9086 | u | TE CONICA GALVA 90º SEGMENTADA SPIRO ST VENT-TCS90 CONAIRE D/d=900/450 (material) | 287.57 |
| CTC9087 | u | TE CONICA GALVA 90º SEGMENTADA SPIRO ST VENT-TCS90 CONAIRE D/d=900/500 (material) | 299.16 |
| CTC4084 | u | TE CONICA GALVA 45º SEGMENTADA SPIRO ST VENT-TCS45 CONAIRE D/d=900/355 (material) | 264.37 |
| CTC9088 | u | TE CONICA GALVA 90º SEGMENTADA SPIRO ST VENT-TCS90 CONAIRE D/d=900/560 (material) | 310.76 |
| CTC4085 | u | TE CONICA GALVA 45º SEGMENTADA SPIRO ST VENT-TCS45 CONAIRE D/d=900/400 (material) | 275.96 |
| CTC9089 | u | TE CONICA GALVA 90º SEGMENTADA SPIRO ST VENT-TCS90 CONAIRE D/d=900/600 (material) | 322.35 |
| CTC4086 | u | TE CONICA GALVA 45º SEGMENTADA SPIRO ST VENT-TCS45 CONAIRE D/d=900/450 (material) | 287.57 |
| CTC9090 | u | TE CONICA GALVA 90º SEGMENTADA SPIRO ST VENT-TCS90 CONAIRE D/d=900/630 (material) | 333.94 |
| CTC4087 | u | TE CONICA GALVA 45º SEGMENTADA SPIRO ST VENT-TCS45 CONAIRE D/d=900/500 (material) | 299.16 |
| CTC9091 | u | TE CONICA GALVA 90º SEGMENTADA SPIRO ST VENT-TCS90 CONAIRE D/d=900/710 (material) | 345.54 |
| CTC4088 | u | TE CONICA GALVA 45º SEGMENTADA SPIRO ST VENT-TCS45 CONAIRE D/d=900/560 (material) | 310.76 |
| CTC9092 | u | TE CONICA GALVA 90º SEGMENTADA SPIRO ST VENT-TCS90 CONAIRE D/d=900/800 (material) | 357.13 |
| CTC4089 | u | TE CONICA GALVA 45º SEGMENTADA SPIRO ST VENT-TCS45 CONAIRE D/d=900/600 (material) | 322.35 |
| CTC4090 | u | TE CONICA GALVA 45º SEGMENTADA SPIRO ST VENT-TCS45 CONAIRE D/d=900/630 (material) | 333.94 |
| CTC4091 | u | TE CONICA GALVA 45º SEGMENTADA SPIRO ST VENT-TCS45 CONAIRE D/d=900/710 (material) | 345.54 |
| CTC9093 | u | TE CONICA GALVA 90º SEGMENTADA SPIRO ST VENT-TCS90 CONAIRE D/d=1000/450 (material) | 392.03 |
| CTC4092 | u | TE CONICA GALVA 45º SEGMENTADA SPIRO ST VENT-TCS45 CONAIRE D/d=900/800 (material) | 357.13 |
| CTC9094 | u | TE CONICA GALVA 90º SEGMENTADA SPIRO ST VENT-TCS90 CONAIRE D/d=1000/500 (material) | 403.64 |
| CTC9095 | u | TE CONICA GALVA 90º SEGMENTADA SPIRO ST VENT-TCS90 CONAIRE D/d=1000/560 (material) | 415.23 |
| CTC9096 | u | TE CONICA GALVA 90º SEGMENTADA SPIRO ST VENT-TCS90 CONAIRE D/d=1000/600 (material) | 426.83 |
| CTC9097 | u | TE CONICA GALVA 90º SEGMENTADA SPIRO ST VENT-TCS90 CONAIRE D/d=1000/630 (material) | 438.42 |
| CTC4093 | u | TE CONICA GALVA 45º SEGMENTADA SPIRO ST VENT-TCS45 CONAIRE D/d=1000/450 (material) | 392.03 |
| CTC9098 | u | TE CONICA GALVA 90º SEGMENTADA SPIRO ST VENT-TCS90 CONAIRE D/d=1000/710 (material) | 450.01 |
| CTC4094 | u | TE CONICA GALVA 45º SEGMENTADA SPIRO ST VENT-TCS45 CONAIRE D/d=1000/500 (material) | 403.64 |
| CTC9099 | u | TE CONICA GALVA 90º SEGMENTADA SPIRO ST VENT-TCS90 CONAIRE D/d=1000/800 (material) | 461.61 |
| CTC4095 | u | TE CONICA GALVA 45º SEGMENTADA SPIRO ST VENT-TCS45 CONAIRE D/d=1000/560 (material) | 415.23 |
| CTC9100 | u | TE CONICA GALVA 90º SEGMENTADA SPIRO ST VENT-TCS90 CONAIRE D/d=1000/900 (material) | 473.2 |
| CTC4096 | u | TE CONICA GALVA 45º SEGMENTADA SPIRO ST VENT-TCS45 CONAIRE D/d=1000/600 (material) | 426.83 |
| CTC9101 | u | TE CONICA GALVA 90º SEGMENTADA SPIRO ST VENT-TCS90 CONAIRE D/d=1120/630 (material) | 484.8 |
| CTC9102 | u | TE CONICA GALVA 90º SEGMENTADA SPIRO ST VENT-TCS90 CONAIRE D/d=1120/710 (material) | 496.39 |
| CTC4097 | u | TE CONICA GALVA 45º SEGMENTADA SPIRO ST VENT-TCS45 CONAIRE D/d=1000/630 (material) | 438.42 |
| CTC9103 | u | TE CONICA GALVA 90º SEGMENTADA SPIRO ST VENT-TCS90 CONAIRE D/d=1120/800 (material) | 507.98 |
| CTC4098 | u | TE CONICA GALVA 45º SEGMENTADA SPIRO ST VENT-TCS45 CONAIRE D/d=1000/710 (material) | 450.01 |
| CTC9104 | u | TE CONICA GALVA 90º SEGMENTADA SPIRO ST VENT-TCS90 CONAIRE D/d=1120/900 (material) | 519.59 |
| CTC4099 | u | TE CONICA GALVA 45º SEGMENTADA SPIRO ST VENT-TCS45 CONAIRE D/d=1000/800 (material) | 461.61 |
| CTC9105 | u | TE CONICA GALVA 90º SEGMENTADA SPIRO ST VENT-TCS90 CONAIRE D/d=1120/1000 (material) | 531.18 |
| CTC4100 | u | TE CONICA GALVA 45º SEGMENTADA SPIRO ST VENT-TCS45 CONAIRE D/d=1000/900 (material) | 473.2 |
| CTC9106 | u | TE CONICA GALVA 90º SEGMENTADA SPIRO ST VENT-TCS90 CONAIRE D/d=1250/710 (material) | 542.78 |
| CTC4101 | u | TE CONICA GALVA 45º SEGMENTADA SPIRO ST VENT-TCS45 CONAIRE D/d=1120/630 (material) | 484.8 |
| CTC9107 | u | TE CONICA GALVA 90º SEGMENTADA SPIRO ST VENT-TCS90 CONAIRE D/d=1250/800 (material) | 554.37 |
| CTC4102 | u | TE CONICA GALVA 45º SEGMENTADA SPIRO ST VENT-TCS45 CONAIRE D/d=1120/710 (material) | 496.39 |
| CTC9108 | u | TE CONICA GALVA 90º SEGMENTADA SPIRO ST VENT-TCS90 CONAIRE D/d=1250/900 (material) | 565.96 |
| CTC4103 | u | TE CONICA GALVA 45º SEGMENTADA SPIRO ST VENT-TCS45 CONAIRE D/d=1120/800 (material) | 507.98 |
| CTC9109 | u | TE CONICA GALVA 90º SEGMENTADA SPIRO ST VENT-TCS90 CONAIRE D/d=1250/1000 (material) | 577.56 |
| CTC4104 | u | TE CONICA GALVA 45º SEGMENTADA SPIRO ST VENT-TCS45 CONAIRE D/d=1120/900 (material) | 519.59 |
| CTC9110 | u | TE CONICA GALVA 90º SEGMENTADA SPIRO ST VENT-TCS90 CONAIRE D/d=1250/1120 (material) | 589.15 |
| CTC4105 | u | TE CONICA GALVA 45º SEGMENTADA SPIRO ST VENT-TCS45 CONAIRE D/d=1120/1000 (material) | 531.18 |
| CTC4106 | u | TE CONICA GALVA 45º SEGMENTADA SPIRO ST VENT-TCS45 CONAIRE D/d=1250/710 (material) | 542.78 |
| CTC4107 | u | TE CONICA GALVA 45º SEGMENTADA SPIRO ST VENT-TCS45 CONAIRE D/d=1250/800 (material) | 554.37 |
| CTC4108 | u | TE CONICA GALVA 45º SEGMENTADA SPIRO ST VENT-TCS45 CONAIRE D/d=1250/900 (material) | 565.96 |
| CTC4109 | u | TE CONICA GALVA 45º SEGMENTADA SPIRO ST VENT-TCS45 CONAIRE D/d=1250/1000 (material) | 577.56 |
| CTC4110 | u | TE CONICA GALVA 45º SEGMENTADA SPIRO ST VENT-TCS45 CONAIRE D/d=1250/1120 (material) | 589.15 |

###### CJ00000 Juntas

###### CJFT000 JUNTA F-STV

| Código | Ud | Descripción | Precio |
|---|---|---|---|
| CJF001 | u | JUNTA FLEXIBLE GALVA SPIRO ST VENT-JF CONAIRE Ø 100 (material) | 5 |
| CJF002 | u | JUNTA FLEXIBLE GALVA SPIRO ST VENT-JF CONAIRE Ø 125 (material) | 5.1 |
| CJF003 | u | JUNTA FLEXIBLE GALVA SPIRO ST VENT-JF CONAIRE Ø 150 (material) | 5.19 |
| CJF004 | u | JUNTA FLEXIBLE GALVA SPIRO ST VENT-JF CONAIRE Ø 200 (material) | 5.4 |
| CJF005 | u | JUNTA FLEXIBLE GALVA SPIRO ST VENT-JF CONAIRE Ø 250 (material) | 5.88 |
| CJF006 | u | JUNTA FLEXIBLE GALVA SPIRO ST VENT-JF CONAIRE Ø 300 (material) | 6.12 |
| CJF007 | u | JUNTA FLEXIBLE GALVA SPIRO ST VENT-JF CONAIRE Ø 355 (material) | 7.63 |
| CJF008 | u | JUNTA FLEXIBLE GALVA SPIRO ST VENT-JF CONAIRE Ø 400 (material) | 8.61 |
| CJF009 | u | JUNTA FLEXIBLE GALVA SPIRO ST VENT-JF CONAIRE Ø 450 (material) | 9.33 |
| CJF010 | u | JUNTA FLEXIBLE GALVA SPIRO ST VENT-JF CONAIRE Ø 500 (material) | 9.88 |
| CJF011 | u | JUNTA FLEXIBLE GALVA SPIRO ST VENT-JF CONAIRE Ø 560 (material) | 10.91 |
| CJF012 | u | JUNTA FLEXIBLE GALVA SPIRO ST VENT-JF CONAIRE Ø 600 (material) | 11.91 |
| CJF013 | u | JUNTA FLEXIBLE GALVA SPIRO ST VENT-JF CONAIRE Ø 630 (material) | 12.7 |

###### RT00000 Tolvas

###### RTCS0000 TOLVA C-STV

| Código | Ud | Descripción | Precio |
|---|---|---|---|
| RTC001 | u | TOLVA CONCENTRICA GALVA SEGMENTADA JG VENT-TOCS CONAIRE 100x200x100 (material) | 19.07 |
| RTC002 | u | TOLVA CONCENTRICA GALVA SEGMENTADA JG VENT-TOCS CONAIRE 150x200x100 (material) | 19.48 |
| RTC003 | u | TOLVA CONCENTRICA GALVA SEGMENTADA JG VENT-TOCS CONAIRE 150x200x150 (material) | 19.48 |
| RTC004 | u | TOLVA CONCENTRICA GALVA SEGMENTADA JG VENT-TOCS CONAIRE 200x200x100 (material) | 20.3 |
| RTC005 | u | TOLVA CONCENTRICA GALVA SEGMENTADA JG VENT-TOCS CONAIRE 200x200x150 (material) | 20.31 |
| RTC006 | u | TOLVA CONCENTRICA GALVA SEGMENTADA JG VENT-TOCS CONAIRE 200x200x200 (material) | 20.31 |
| RTC007 | u | TOLVA CONCENTRICA GALVA SEGMENTADA JG VENT-TOCS CONAIRE 250x300x100 (material) | 22.92 |
| RTC008 | u | TOLVA CONCENTRICA GALVA SEGMENTADA JG VENT-TOCS CONAIRE 250x300x150 (material) | 22.94 |
| RTC009 | u | TOLVA CONCENTRICA GALVA SEGMENTADA JG VENT-TOCS CONAIRE 250x300x200 (material) | 22.95 |
| RTC010 | u | TOLVA CONCENTRICA GALVA SEGMENTADA JG VENT-TOCS CONAIRE 250x300x250 (material) | 22.96 |
| RTC011 | u | TOLVA CONCENTRICA GALVA SEGMENTADA JG VENT-TOCS CONAIRE 300x300x100 (material) | 24.19 |
| RTC012 | u | TOLVA CONCENTRICA GALVA SEGMENTADA JG VENT-TOCS CONAIRE 300x300x150 (material) | 24.2 |
| RTC013 | u | TOLVA CONCENTRICA GALVA SEGMENTADA JG VENT-TOCS CONAIRE 300x300x200 (material) | 24.23 |
| RTC014 | u | TOLVA CONCENTRICA GALVA SEGMENTADA JG VENT-TOCS CONAIRE 300x300x250 (material) | 24.24 |
| RTC015 | u | TOLVA CONCENTRICA GALVA SEGMENTADA JG VENT-TOCS CONAIRE 300x300x300 (material) | 24.24 |
| RTC016 | u | TOLVA CONCENTRICA GALVA SEGMENTADA JG VENT-TOCS CONAIRE 350x300x100 (material) | 28.88 |
| RTC017 | u | TOLVA CONCENTRICA GALVA SEGMENTADA JG VENT-TOCS CONAIRE 350x300x150 (material) | 28.89 |
| RTC018 | u | TOLVA CONCENTRICA GALVA SEGMENTADA JG VENT-TOCS CONAIRE 350x300x200 (material) | 28.9 |
| RTC019 | u | TOLVA CONCENTRICA GALVA SEGMENTADA JG VENT-TOCS CONAIRE 350x300x250 (material) | 28.93 |
| RTC020 | u | TOLVA CONCENTRICA GALVA SEGMENTADA JG VENT-TOCS CONAIRE 350x300x300 (material) | 28.94 |
| RTC021 | u | TOLVA CONCENTRICA GALVA SEGMENTADA JG VENT-TOCS CONAIRE 350x300x355 (material) | 28.95 |
| RTC022 | u | TOLVA CONCENTRICA GALVA SEGMENTADA JG VENT-TOCS CONAIRE 400x400x150 (material) | 33.22 |
| RTC023 | u | TOLVA CONCENTRICA GALVA SEGMENTADA JG VENT-TOCS CONAIRE 400x400x200 (material) | 33.23 |
| RTC024 | u | TOLVA CONCENTRICA GALVA SEGMENTADA JG VENT-TOCS CONAIRE 400x400x250 (material) | 33.26 |
| RTC025 | u | TOLVA CONCENTRICA GALVA SEGMENTADA JG VENT-TOCS CONAIRE 400x400x300 (material) | 33.27 |
| RTC026 | u | TOLVA CONCENTRICA GALVA SEGMENTADA JG VENT-TOCS CONAIRE 400x400x355 (material) | 33.28 |
| RTC027 | u | TOLVA CONCENTRICA GALVA SEGMENTADA JG VENT-TOCS CONAIRE 400x400x400 (material) | 33.29 |
| RTCS002 | u | TOLVA CONCENTRICA FRONTAL SIMPLE GALVA SEGMENTADA JG VENT-TOFS 7/7 CONAIRE d=200 (material) | 33.29 |
| RTCS003 | u | TOLVA CONCENTRICA FRONTAL SIMPLE GALVA SEGMENTADA JG VENT-TOFS 7/7 CONAIRE d=250 (material) | 33.67 |
| RTCS007 | u | TOLVA CONCENTRICA FRONTAL SIMPLE GALVA SEGMENTADA JG VENT-TOFS 9/9 CONAIRE d=200 (material) | 35.42 |
| RTCS008 | u | TOLVA CONCENTRICA FRONTAL SIMPLE GALVA SEGMENTADA JG VENT-TOFS 9/9 CONAIRE d=250 (material) | 35.88 |
| RTCS009 | u | TOLVA CONCENTRICA FRONTAL SIMPLE GALVA SEGMENTADA JG VENT-TOFS 9/9 CONAIRE d=300 (material) | 36.37 |
| RTCS010 | u | TOLVA CONCENTRICA FRONTAL SIMPLE GALVA SEGMENTADA JG VENT-TOFS 9/9 CONAIRE d=355 (material) | 36.84 |
| RTCS012 | u | TOLVA CONCENTRICA FRONTAL SIMPLE GALVA SEGMENTADA JG VENT-TOFS 10/10 CONAIRE d=250 (material) | 37.82 |
| RTCS013 | u | TOLVA CONCENTRICA FRONTAL SIMPLE GALVA SEGMENTADA JG VENT-TOFS 10/10 CONAIRE d=300 (material) | 38.36 |
| RTC028 | u | TOLVA CONCENTRICA GALVA SEGMENTADA JG VENT-TOCS CONAIRE 450x400x200 (material) | 41.85 |
| RTC029 | u | TOLVA CONCENTRICA GALVA SEGMENTADA JG VENT-TOCS CONAIRE 450x400x250 (material) | 41.86 |
| RTC030 | u | TOLVA CONCENTRICA GALVA SEGMENTADA JG VENT-TOCS CONAIRE 450x400x300 (material) | 41.87 |
| RTC031 | u | TOLVA CONCENTRICA GALVA SEGMENTADA JG VENT-TOCS CONAIRE 450x400x355 (material) | 41.88 |
| RTC032 | u | TOLVA CONCENTRICA GALVA SEGMENTADA JG VENT-TOCS CONAIRE 450x400x400 (material) | 41.91 |
| RTC033 | u | TOLVA CONCENTRICA GALVA SEGMENTADA JG VENT-TOCS CONAIRE 450x400x450 (material) | 41.92 |
| RTC034 | u | TOLVA CONCENTRICA GALVA SEGMENTADA JG VENT-TOCS CONAIRE 500x400x200 (material) | 48.03 |
| RTC035 | u | TOLVA CONCENTRICA GALVA SEGMENTADA JG VENT-TOCS CONAIRE 500x400x250 (material) | 48.06 |
| RTC036 | u | TOLVA CONCENTRICA GALVA SEGMENTADA JG VENT-TOCS CONAIRE 500x400x300 (material) | 48.07 |
| RTC037 | u | TOLVA CONCENTRICA GALVA SEGMENTADA JG VENT-TOCS CONAIRE 500x400x355 (material) | 48.09 |
| RTC038 | u | TOLVA CONCENTRICA GALVA SEGMENTADA JG VENT-TOCS CONAIRE 500x400x400 (material) | 48.13 |
| RTC039 | u | TOLVA CONCENTRICA GALVA SEGMENTADA JG VENT-TOCS CONAIRE 500x400x450 (material) | 48.14 |
| RTC040 | u | TOLVA CONCENTRICA GALVA SEGMENTADA JG VENT-TOCS CONAIRE 500x400x500 (material) | 48.17 |
| RTCS014 | u | TOLVA CONCENTRICA FRONTAL SIMPLE GALVA SEGMENTADA JG VENT-TOFS 10/10 CONAIRE d=355 (material) | 45.86 |
| RTCS021 | u | TOLVA CONCENTRICA FRONTAL SIMPLE GALVA SEGMENTADA JG VENT-TOFS 12/12 CONAIRE d=355 (material) | 48.85 |
| RTC041 | u | TOLVA CONCENTRICA GALVA SEGMENTADA JG VENT-TOCS CONAIRE 600x500x200 (material) | 58.56 |
| RTC042 | u | TOLVA CONCENTRICA GALVA SEGMENTADA JG VENT-TOCS CONAIRE 600x500x250 (material) | 58.6 |
| RTC043 | u | TOLVA CONCENTRICA GALVA SEGMENTADA JG VENT-TOCS CONAIRE 600x500x300 (material) | 58.62 |
| RTC044 | u | TOLVA CONCENTRICA GALVA SEGMENTADA JG VENT-TOCS CONAIRE 600x500x355 (material) | 58.65 |
| RTC045 | u | TOLVA CONCENTRICA GALVA SEGMENTADA JG VENT-TOCS CONAIRE 600x500x400 (material) | 58.67 |
| RTC046 | u | TOLVA CONCENTRICA GALVA SEGMENTADA JG VENT-TOCS CONAIRE 600x500x450 (material) | 58.69 |
| RTC047 | u | TOLVA CONCENTRICA GALVA SEGMENTADA JG VENT-TOCS CONAIRE 600x500x500 (material) | 58.73 |
| RTC048 | u | TOLVA CONCENTRICA GALVA SEGMENTADA JG VENT-TOCS CONAIRE 600x500x600 (material) | 58.76 |
| RTCS022 | u | TOLVA CONCENTRICA FRONTAL SIMPLE GALVA SEGMENTADA JG VENT-TOFS 12/12 CONAIRE d=400 (material) | 56.47 |
| RTCS023 | u | TOLVA CONCENTRICA FRONTAL SIMPLE GALVA SEGMENTADA JG VENT-TOFS 12/12 CONAIRE d=450 (material) | 57.11 |
| RTCS024 | u | TOLVA CONCENTRICA FRONTAL SIMPLE GALVA SEGMENTADA JG VENT-TOFS 12/12 CONAIRE d=500 (material) | 57.73 |
| RTCS027 | u | TOLVA CONCENTRICA FRONTAL SIMPLE GALVA SEGMENTADA JG VENT-TOFS 15/15 CONAIRE d=400 (material) | 58.88 |
| RTCS028 | u | TOLVA CONCENTRICA FRONTAL SIMPLE GALVA SEGMENTADA JG VENT-TOFS 15/15 CONAIRE d=450 (material) | 59.23 |
| RTC049 | u | TOLVA CONCENTRICA GALVA SEGMENTADA JG VENT-TOCS CONAIRE 700x500x300 (material) | 70.97 |
| RTC050 | u | TOLVA CONCENTRICA GALVA SEGMENTADA JG VENT-TOCS CONAIRE 700x500x355 (material) | 70.99 |
| RTC051 | u | TOLVA CONCENTRICA GALVA SEGMENTADA JG VENT-TOCS CONAIRE 700x500x400 (material) | 71.02 |
| RTC052 | u | TOLVA CONCENTRICA GALVA SEGMENTADA JG VENT-TOCS CONAIRE 700x500x450 (material) | 71.04 |
| RTC053 | u | TOLVA CONCENTRICA GALVA SEGMENTADA JG VENT-TOCS CONAIRE 700x500x500 (material) | 71.08 |
| RTC054 | u | TOLVA CONCENTRICA GALVA SEGMENTADA JG VENT-TOCS CONAIRE 700x500x600 (material) | 71.1 |
| RTC055 | u | TOLVA CONCENTRICA GALVA SEGMENTADA JG VENT-TOCS CONAIRE 700x500x710 (material) | 71.13 |
| RTC056 | u | TOLVA CONCENTRICA GALVA SEGMENTADA JG VENT-TOCS CONAIRE 800x600x400 (material) | 99.26 |
| RTC057 | u | TOLVA CONCENTRICA GALVA SEGMENTADA JG VENT-TOCS CONAIRE 800x600x450 (material) | 99.3 |
| RTC058 | u | TOLVA CONCENTRICA GALVA SEGMENTADA JG VENT-TOCS CONAIRE 800x600x500 (material) | 99.34 |
| RTC059 | u | TOLVA CONCENTRICA GALVA SEGMENTADA JG VENT-TOCS CONAIRE 800x600x600 (material) | 99.39 |
| RTC060 | u | TOLVA CONCENTRICA GALVA SEGMENTADA JG VENT-TOCS CONAIRE 800x600x710 (material) | 99.43 |
| RTC061 | u | TOLVA CONCENTRICA GALVA SEGMENTADA JG VENT-TOCS CONAIRE 800x600x800 (material) | 99.47 |
| RTC062 | u | TOLVA CONCENTRICA GALVA SEGMENTADA JG VENT-TOCS CONAIRE 900x600x450 (material) | 114.46 |
| RTC063 | u | TOLVA CONCENTRICA GALVA SEGMENTADA JG VENT-TOCS CONAIRE 900x600x500 (material) | 114.5 |
| RTC064 | u | TOLVA CONCENTRICA GALVA SEGMENTADA JG VENT-TOCS CONAIRE 900x600x600 (material) | 114.55 |
| RTC065 | u | TOLVA CONCENTRICA GALVA SEGMENTADA JG VENT-TOCS CONAIRE 900x600x710 (material) | 114.58 |
| RTC066 | u | TOLVA CONCENTRICA GALVA SEGMENTADA JG VENT-TOCS CONAIRE 900x600x800 (material) | 114.62 |
| RTC067 | u | TOLVA CONCENTRICA GALVA SEGMENTADA JG VENT-TOCS CONAIRE 900x600x900 (material) | 114.66 |
| RTC068 | u | TOLVA CONCENTRICA GALVA SEGMENTADA JG VENT-TOCS CONAIRE 1000x600x500 (material) | 118.8 |
| RTC069 | u | TOLVA CONCENTRICA GALVA SEGMENTADA JG VENT-TOCS CONAIRE 1000x600x600 (material) | 118.85 |
| RTC070 | u | TOLVA CONCENTRICA GALVA SEGMENTADA JG VENT-TOCS CONAIRE 1000x600x710 (material) | 118.89 |
| RTC071 | u | TOLVA CONCENTRICA GALVA SEGMENTADA JG VENT-TOCS CONAIRE 1000x600x800 (material) | 118.93 |
| RTC072 | u | TOLVA CONCENTRICA GALVA SEGMENTADA JG VENT-TOCS CONAIRE 1000x600x900 (material) | 118.97 |
| RTC073 | u | TOLVA CONCENTRICA GALVA SEGMENTADA JG VENT-TOCS CONAIRE 1000x600x1000 (material) | 119.01 |
| RTC074 | u | TOLVA CONCENTRICA GALVA SEGMENTADA JG VENT-TOCS CONAIRE 1100x600x500 (material) | 140.78 |
| RTC075 | u | TOLVA CONCENTRICA GALVA SEGMENTADA JG VENT-TOCS CONAIRE 1100x600x600 (material) | 140.81 |
| RTC076 | u | TOLVA CONCENTRICA GALVA SEGMENTADA JG VENT-TOCS CONAIRE 1100x600x710 (material) | 140.86 |
| RTC077 | u | TOLVA CONCENTRICA GALVA SEGMENTADA JG VENT-TOCS CONAIRE 1100x600x800 (material) | 140.9 |
| RTC078 | u | TOLVA CONCENTRICA GALVA SEGMENTADA JG VENT-TOCS CONAIRE 1100x600x900 (material) | 140.93 |
| RTC079 | u | TOLVA CONCENTRICA GALVA SEGMENTADA JG VENT-TOCS CONAIRE 1100x600x1000 (material) | 141 |
| RTC080 | u | TOLVA CONCENTRICA GALVA SEGMENTADA JG VENT-TOCS CONAIRE 1200x600x600 (material) | 148.99 |
| RTC081 | u | TOLVA CONCENTRICA GALVA SEGMENTADA JG VENT-TOCS CONAIRE 1200x600x710 (material) | 149.04 |
| RTC082 | u | TOLVA CONCENTRICA GALVA SEGMENTADA JG VENT-TOCS CONAIRE 1200x600x800 (material) | 149.07 |
| RTC083 | u | TOLVA CONCENTRICA GALVA SEGMENTADA JG VENT-TOCS CONAIRE 1200x600x900 (material) | 149.11 |
| RTC084 | u | TOLVA CONCENTRICA GALVA SEGMENTADA JG VENT-TOCS CONAIRE 1200x600x1000 (material) | 149.15 |
| RTCS033 | u | TOLVA CONCENTRICA FRONTAL SIMPLE GALVA SEGMENTADA JG VENT-TOFS 7/7 CONAIRE d=300 (material) | 33.79 |
| RTCS034 | u | TOLVA CONCENTRICA FRONTAL SIMPLE GALVA SEGMENTADA JG VENT-TOFS 10/10 CONAIRE d=400 (material) | 45.99 |
| RTCS035 | u | TOLVA CONCENTRICA FRONTAL SIMPLE GALVA SEGMENTADA JG VENT-TOFS 15/15 CONAIRE d=500 (material) | 60.09 |
| RTCS036 | u | TOLVA CONCENTRICA FRONTAL SIMPLE GALVA SEGMENTADA JG VENT-TOFS 15/15 CONAIRE d=560 (material) | 60.52 |
| RTCC030 | u | TOLVA CONCENTRICA FRONTAL CRUZADO GALVA SEGMENTADA JG VENT-TOFC 7/7 CONAIRE d=300 (material) | 39.63 |
| RTCC031 | u | TOLVA CONCENTRICA FRONTAL CRUZADO GALVA SEGMENTADA JG VENT-TOFC 9/9 CONAIRE d=355 (material) | 45.38 |
| RTCC032 | u | TOLVA CONCENTRICA FRONTAL CRUZADO GALVA SEGMENTADA JG VENT-TOFC 15/15 CONAIRE d=560 (material) | 88.97 |

###### RTE000 TOLVA E-STV

| Código | Ud | Descripción | Precio |
|---|---|---|---|
| RTE001 | u | TOLVA EXCENTRICA GALVA SEGMENTADA JG VENT-TOES CONAIRE 100x200x100 (material) | 19.45 |
| RTE002 | u | TOLVA EXCENTRICA GALVA SEGMENTADA JG VENT-TOES CONAIRE 150x200x100 (material) | 19.87 |
| RTE003 | u | TOLVA EXCENTRICA GALVA SEGMENTADA JG VENT-TOES CONAIRE 150x200x150 (material) | 19.87 |
| RTE004 | u | TOLVA EXCENTRICA GALVA SEGMENTADA JG VENT-TOES CONAIRE 200x200x100 (material) | 20.7 |
| RTE005 | u | TOLVA EXCENTRICA GALVA SEGMENTADA JG VENT-TOES CONAIRE 200x200x150 (material) | 20.72 |
| RTE006 | u | TOLVA EXCENTRICA GALVA SEGMENTADA JG VENT-TOES CONAIRE 200x200x200 (material) | 20.74 |
| RTE007 | u | TOLVA EXCENTRICA GALVA SEGMENTADA JG VENT-TOES CONAIRE 250x300x100 (material) | 23.38 |
| RTE008 | u | TOLVA EXCENTRICA GALVA SEGMENTADA JG VENT-TOES CONAIRE 250x300x150 (material) | 23.39 |
| RTE009 | u | TOLVA EXCENTRICA GALVA SEGMENTADA JG VENT-TOES CONAIRE 250x300x200 (material) | 23.4 |
| RTE010 | u | TOLVA EXCENTRICA GALVA SEGMENTADA JG VENT-TOES CONAIRE 250x300x250 (material) | 23.42 |
| RTE011 | u | TOLVA EXCENTRICA GALVA SEGMENTADA JG VENT-TOES CONAIRE 300x300x100 (material) | 24.68 |
| RTE012 | u | TOLVA EXCENTRICA GALVA SEGMENTADA JG VENT-TOES CONAIRE 300x300x150 (material) | 24.69 |
| RTE013 | u | TOLVA EXCENTRICA GALVA SEGMENTADA JG VENT-TOES CONAIRE 300x300x200 (material) | 24.71 |
| RTE014 | u | TOLVA EXCENTRICA GALVA SEGMENTADA JG VENT-TOES CONAIRE 300x300x250 (material) | 24.72 |
| RTE015 | u | TOLVA EXCENTRICA GALVA SEGMENTADA JG VENT-TOES CONAIRE 300x300x300 (material) | 24.73 |
| RTE016 | u | TOLVA EXCENTRICA GALVA SEGMENTADA JG VENT-TOES CONAIRE 350x300x100 (material) | 29.46 |
| RTE017 | u | TOLVA EXCENTRICA GALVA SEGMENTADA JG VENT-TOES CONAIRE 350x300x150 (material) | 29.48 |
| RTE018 | u | TOLVA EXCENTRICA GALVA SEGMENTADA JG VENT-TOES CONAIRE 350x300x200 (material) | 29.49 |
| RTE019 | u | TOLVA EXCENTRICA GALVA SEGMENTADA JG VENT-TOES CONAIRE 350x300x250 (material) | 29.5 |
| RTE020 | u | TOLVA EXCENTRICA GALVA SEGMENTADA JG VENT-TOES CONAIRE 350x300x300 (material) | 29.51 |
| RTE021 | u | TOLVA EXCENTRICA GALVA SEGMENTADA JG VENT-TOES CONAIRE 350x300x355 (material) | 29.52 |
| RTE022 | u | TOLVA EXCENTRICA GALVA SEGMENTADA JG VENT-TOES CONAIRE 400x400x150 (material) | 33.89 |
| RTE023 | u | TOLVA EXCENTRICA GALVA SEGMENTADA JG VENT-TOES CONAIRE 400x400x200 (material) | 33.9 |
| RTE024 | u | TOLVA EXCENTRICA GALVA SEGMENTADA JG VENT-TOES CONAIRE 400x400x250 (material) | 33.92 |
| RTE025 | u | TOLVA EXCENTRICA GALVA SEGMENTADA JG VENT-TOES CONAIRE 400x400x300 (material) | 33.93 |
| RTE026 | u | TOLVA EXCENTRICA GALVA SEGMENTADA JG VENT-TOES CONAIRE 400x400x355 (material) | 33.95 |
| RTE027 | u | TOLVA EXCENTRICA GALVA SEGMENTADA JG VENT-TOES CONAIRE 400x400x400 (material) | 33.96 |
| RTE028 | u | TOLVA EXCENTRICA GALVA SEGMENTADA JG VENT-TOES CONAIRE 450x400x200 (material) | 42.68 |
| RTE029 | u | TOLVA EXCENTRICA GALVA SEGMENTADA JG VENT-TOES CONAIRE 450x400x250 (material) | 42.69 |
| RTE030 | u | TOLVA EXCENTRICA GALVA SEGMENTADA JG VENT-TOES CONAIRE 450x400x300 (material) | 42.71 |
| RTE031 | u | TOLVA EXCENTRICA GALVA SEGMENTADA JG VENT-TOES CONAIRE 450x400x355 (material) | 42.72 |
| RTE032 | u | TOLVA EXCENTRICA GALVA SEGMENTADA JG VENT-TOES CONAIRE 450x400x400 (material) | 42.75 |
| RTE033 | u | TOLVA EXCENTRICA GALVA SEGMENTADA JG VENT-TOES CONAIRE 450x400x450 (material) | 42.76 |
| RTE034 | u | TOLVA EXCENTRICA GALVA SEGMENTADA JG VENT-TOES CONAIRE 500x400x200 (material) | 49 |
| RTE035 | u | TOLVA EXCENTRICA GALVA SEGMENTADA JG VENT-TOES CONAIRE 500x400x250 (material) | 49.01 |
| RTE036 | u | TOLVA EXCENTRICA GALVA SEGMENTADA JG VENT-TOES CONAIRE 500x400x300 (material) | 49.03 |
| RTE037 | u | TOLVA EXCENTRICA GALVA SEGMENTADA JG VENT-TOES CONAIRE 500x400x355 (material) | 49.07 |
| RTE038 | u | TOLVA EXCENTRICA GALVA SEGMENTADA JG VENT-TOES CONAIRE 500x400x400 (material) | 49.08 |
| RTE039 | u | TOLVA EXCENTRICA GALVA SEGMENTADA JG VENT-TOES CONAIRE 500x400x450 (material) | 49.11 |
| RTE040 | u | TOLVA EXCENTRICA GALVA SEGMENTADA JG VENT-TOES CONAIRE 500x400x500 (material) | 49.13 |
| RTE041 | u | TOLVA EXCENTRICA GALVA SEGMENTADA JG VENT-TOES CONAIRE 600x500x200 (material) | 59.73 |
| RTE042 | u | TOLVA EXCENTRICA GALVA SEGMENTADA JG VENT-TOES CONAIRE 600x500x250 (material) | 59.76 |
| RTE043 | u | TOLVA EXCENTRICA GALVA SEGMENTADA JG VENT-TOES CONAIRE 600x500x300 (material) | 59.79 |
| RTE044 | u | TOLVA EXCENTRICA GALVA SEGMENTADA JG VENT-TOES CONAIRE 600x500x355 (material) | 59.82 |
| RTE045 | u | TOLVA EXCENTRICA GALVA SEGMENTADA JG VENT-TOES CONAIRE 600x500x400 (material) | 59.84 |
| RTE046 | u | TOLVA EXCENTRICA GALVA SEGMENTADA JG VENT-TOES CONAIRE 600x500x450 (material) | 59.87 |
| RTE047 | u | TOLVA EXCENTRICA GALVA SEGMENTADA JG VENT-TOES CONAIRE 600x500x500 (material) | 59.9 |
| RTE048 | u | TOLVA EXCENTRICA GALVA SEGMENTADA JG VENT-TOES CONAIRE 600x500x600 (material) | 59.94 |
| RTE049 | u | TOLVA EXCENTRICA GALVA SEGMENTADA JG VENT-TOES CONAIRE 700x500x300 (material) | 72.38 |
| RTE050 | u | TOLVA EXCENTRICA GALVA SEGMENTADA JG VENT-TOES CONAIRE 700x500x355 (material) | 72.42 |
| RTE051 | u | TOLVA EXCENTRICA GALVA SEGMENTADA JG VENT-TOES CONAIRE 700x500x400 (material) | 72.44 |
| RTE052 | u | TOLVA EXCENTRICA GALVA SEGMENTADA JG VENT-TOES CONAIRE 700x500x450 (material) | 72.47 |
| RTE053 | u | TOLVA EXCENTRICA GALVA SEGMENTADA JG VENT-TOES CONAIRE 700x500x500 (material) | 72.49 |
| RTE054 | u | TOLVA EXCENTRICA GALVA SEGMENTADA JG VENT-TOES CONAIRE 700x500x600 (material) | 72.52 |
| RTE055 | u | TOLVA EXCENTRICA GALVA SEGMENTADA JG VENT-TOES CONAIRE 700x500x710 (material) | 72.55 |
| RTE056 | u | TOLVA EXCENTRICA GALVA SEGMENTADA JG VENT-TOES CONAIRE 800x600x400 (material) | 101.24 |
| RTE057 | u | TOLVA EXCENTRICA GALVA SEGMENTADA JG VENT-TOES CONAIRE 800x600x450 (material) | 101.28 |
| RTE058 | u | TOLVA EXCENTRICA GALVA SEGMENTADA JG VENT-TOES CONAIRE 800x600x500 (material) | 101.33 |
| RTE059 | u | TOLVA EXCENTRICA GALVA SEGMENTADA JG VENT-TOES CONAIRE 800x600x600 (material) | 101.37 |
| RTE060 | u | TOLVA EXCENTRICA GALVA SEGMENTADA JG VENT-TOES CONAIRE 800x600x710 (material) | 101.42 |
| RTE061 | u | TOLVA EXCENTRICA GALVA SEGMENTADA JG VENT-TOES CONAIRE 800x600x800 (material) | 101.46 |
| RTE062 | u | TOLVA EXCENTRICA GALVA SEGMENTADA JG VENT-TOES CONAIRE 900x600x450 (material) | 116.74 |
| RTE063 | u | TOLVA EXCENTRICA GALVA SEGMENTADA JG VENT-TOES CONAIRE 900x600x500 (material) | 116.78 |
| RTE064 | u | TOLVA EXCENTRICA GALVA SEGMENTADA JG VENT-TOES CONAIRE 900x600x600 (material) | 116.83 |
| RTE065 | u | TOLVA EXCENTRICA GALVA SEGMENTADA JG VENT-TOES CONAIRE 900x600x710 (material) | 116.88 |
| RTE066 | u | TOLVA EXCENTRICA GALVA SEGMENTADA JG VENT-TOES CONAIRE 900x600x800 (material) | 116.91 |
| RTE067 | u | TOLVA EXCENTRICA GALVA SEGMENTADA JG VENT-TOES CONAIRE 900x600x900 (material) | 116.96 |
| RTE068 | u | TOLVA EXCENTRICA GALVA SEGMENTADA JG VENT-TOES CONAIRE 1000x600x500 (material) | 121.18 |
| RTE069 | u | TOLVA EXCENTRICA GALVA SEGMENTADA JG VENT-TOES CONAIRE 1000x600x600 (material) | 121.22 |
| RTE070 | u | TOLVA EXCENTRICA GALVA SEGMENTADA JG VENT-TOES CONAIRE 1000x600x710 (material) | 121.27 |
| RTE071 | u | TOLVA EXCENTRICA GALVA SEGMENTADA JG VENT-TOES CONAIRE 1000x600x800 (material) | 121.3 |
| RTE072 | u | TOLVA EXCENTRICA GALVA SEGMENTADA JG VENT-TOES CONAIRE 1000x600x900 (material) | 121.35 |
| RTE073 | u | TOLVA EXCENTRICA GALVA SEGMENTADA JG VENT-TOES CONAIRE 1000x600x1000 (material) | 121.4 |
| RTE074 | u | TOLVA EXCENTRICA GALVA SEGMENTADA JG VENT-TOES CONAIRE 1100x600x500 (material) | 143.59 |
| RTE075 | u | TOLVA EXCENTRICA GALVA SEGMENTADA JG VENT-TOES CONAIRE 1100x600x600 (material) | 143.63 |
| RTE076 | u | TOLVA EXCENTRICA GALVA SEGMENTADA JG VENT-TOES CONAIRE 1100x600x710 (material) | 143.68 |
| RTE077 | u | TOLVA EXCENTRICA GALVA SEGMENTADA JG VENT-TOES CONAIRE 1100x600x800 (material) | 143.72 |
| RTE078 | u | TOLVA EXCENTRICA GALVA SEGMENTADA JG VENT-TOES CONAIRE 1100x600x900 (material) | 143.76 |
| RTE079 | u | TOLVA EXCENTRICA GALVA SEGMENTADA JG VENT-TOES CONAIRE 1100x600x1000 (material) | 143.81 |
| RTE080 | u | TOLVA EXCENTRICA GALVA SEGMENTADA JG VENT-TOES CONAIRE 1200x600x600 (material) | 151.96 |
| RTE081 | u | TOLVA EXCENTRICA GALVA SEGMENTADA JG VENT-TOES CONAIRE 1200x600x710 (material) | 152.01 |
| RTE082 | u | TOLVA EXCENTRICA GALVA SEGMENTADA JG VENT-TOES CONAIRE 1200x600x800 (material) | 152.06 |
| RTE083 | u | TOLVA EXCENTRICA GALVA SEGMENTADA JG VENT-TOES CONAIRE 1200x600x900 (material) | 152.1 |
| RTE084 | u | TOLVA EXCENTRICA GALVA SEGMENTADA JG VENT-TOES CONAIRE 1200x600x1000 (material) | 152.15 |
| RTE085 | u | TOLVA EXCENTRICA GALVA SEGMENTADA JG VENT-TOES CONAIRE 1200x600x1250 (material) | 152.15 |
| RTCC001 | u | TOLVA CONCENTRICA FRONTAL CRUZADO GALVA SEGMENTADA JG VENT-TOFC 7/7 CONAIRE d=150 (material) | 36.14 |
| RTCC002 | u | TOLVA CONCENTRICA FRONTAL CRUZADO GALVA SEGMENTADA JG VENT-TOFC 7/7 CONAIRE d=200 (material) | 38.65 |
| RTCC003 | u | TOLVA CONCENTRICA FRONTAL CRUZADO GALVA SEGMENTADA JG VENT-TOFC 7/7 CONAIRE d=250 (material) | 39.41 |
| RTCC007 | u | TOLVA CONCENTRICA FRONTAL CRUZADO GALVA SEGMENTADA JG VENT-TOFC 9/9 CONAIRE d=200 (material) | 42.9 |
| RTCC008 | u | TOLVA CONCENTRICA FRONTAL CRUZADO GALVA SEGMENTADA JG VENT-TOFC 9/9 CONAIRE d=250 (material) | 43.85 |
| RTCC009 | u | TOLVA CONCENTRICA FRONTAL CRUZADO GALVA SEGMENTADA JG VENT-TOFC 9/9 CONAIRE d=300 (material) | 44.8 |
| RTCC010 | u | TOLVA CONCENTRICA FRONTAL CRUZADO GALVA SEGMENTADA JG VENT-TOFC 10/10 CONAIRE d=250 (material) | 46.68 |
| RTCC011 | u | TOLVA CONCENTRICA FRONTAL CRUZADO GALVA SEGMENTADA JG VENT-TOFC 10/10 CONAIRE d=300 (material) | 47.73 |
| RTCC012 | u | TOLVA CONCENTRICA FRONTAL CRUZADO GALVA SEGMENTADA JG VENT-TOFC 10/10 CONAIRE d=355 (material) | 48.76 |
| RTCC013 | u | TOLVA CONCENTRICA FRONTAL CRUZADO GALVA SEGMENTADA JG VENT-TOFC 10/10 CONAIRE d=400 (material) | 49.82 |
| RTCC018 | u | TOLVA CONCENTRICA FRONTAL CRUZADO GALVA SEGMENTADA JG VENT-TOFC 12/12 CONAIRE d=355 (material) | 62.81 |
| RTCC019 | u | TOLVA CONCENTRICA FRONTAL CRUZADO GALVA SEGMENTADA JG VENT-TOFC 12/12 CONAIRE d=400 (material) | 64.06 |
| RTCC020 | u | TOLVA CONCENTRICA FRONTAL CRUZADO GALVA SEGMENTADA JG VENT-TOFC 12/12 CONAIRE d=450 (material) | 65.33 |
| RTCC021 | u | TOLVA CONCENTRICA FRONTAL CRUZADO GALVA SEGMENTADA JG VENT-TOFC 12/12 CONAIRE d=500 (material) | 77.15 |
| RTCC023 | u | TOLVA CONCENTRICA FRONTAL CRUZADO GALVA SEGMENTADA JG VENT-TOFC 15/15 CONAIRE d=400 (material) | 71.31 |
| RTCC024 | u | TOLVA CONCENTRICA FRONTAL CRUZADO GALVA SEGMENTADA JG VENT-TOFC 15/15 CONAIRE d=450 (material) | 71.97 |
| RTCC025 | u | TOLVA CONCENTRICA FRONTAL CRUZADO GALVA SEGMENTADA JG VENT-TOFC 15/15 CONAIRE d=500 (material) | 88.16 |

###### CR0000 Cruces

###### CRC4500 CRUZ R-45º-STV

| Código | Ud | Descripción | Precio |
|---|---|---|---|
| CCR4001 | u | CRUZ REDUCIDA GALVA 45º SEGMENTADA SPIRO ST VENT-CRS45 CONAIRE D/d=125/100 (material) | 15.02 |
| CCR4002 | u | CRUZ REDUCIDA GALVA 45º SEGMENTADA SPIRO ST VENT-CRS45 CONAIRE D/d=150/100 (material) | 15.37 |
| CCR4003 | u | CRUZ REDUCIDA GALVA 45º SEGMENTADA SPIRO ST VENT-CRS45 CONAIRE D/d=150/125 (material) | 16.06 |
| CCR4004 | u | CRUZ REDUCIDA GALVA 45º SEGMENTADA SPIRO ST VENT-CRS45 CONAIRE D/d=200/100 (material) | 18.28 |
| CCR4005 | u | CRUZ REDUCIDA GALVA 45º SEGMENTADA SPIRO ST VENT-CRS45 CONAIRE D/d=200/125 (material) | 19.76 |
| CCR4006 | u | CRUZ REDUCIDA GALVA 45º SEGMENTADA SPIRO ST VENT-CRS45 CONAIRE D/d=200/150 (material) | 21.28 |
| CCR4007 | u | CRUZ REDUCIDA GALVA 45º SEGMENTADA SPIRO ST VENT-CRS45 CONAIRE D/d=250/100 (material) | 23.25 |
| CCR4008 | u | CRUZ REDUCIDA GALVA 45º SEGMENTADA SPIRO ST VENT-CRS45 CONAIRE D/d=250/125 (material) | 24.46 |
| CCR4009 | u | CRUZ REDUCIDA GALVA 45º SEGMENTADA SPIRO ST VENT-CRS45 CONAIRE D/d=250/150 (material) | 22.23 |
| CCR4010 | u | CRUZ REDUCIDA GALVA 45º SEGMENTADA SPIRO ST VENT-CRS45 CONAIRE D/d=250/200 (material) | 26.91 |
| CCR4011 | u | CRUZ REDUCIDA GALVA 45º SEGMENTADA SPIRO ST VENT-CRS45 CONAIRE D/d=300/100 (material) | 30.61 |
| CCR4012 | u | CRUZ REDUCIDA GALVA 45º SEGMENTADA SPIRO ST VENT-CRS45 CONAIRE D/d=300/125 (material) | 32.15 |
| CCR4013 | u | CRUZ REDUCIDA GALVA 45º SEGMENTADA SPIRO ST VENT-CRS45 CONAIRE D/d=300/150 (material) | 33.67 |
| CCR4014 | u | CRUZ REDUCIDA GALVA 45º SEGMENTADA SPIRO ST VENT-CRS45 CONAIRE D/d=300/200 (material) | 35.2 |
| CCR4015 | u | CRUZ REDUCIDA GALVA 45º SEGMENTADA SPIRO ST VENT-CRS45 CONAIRE D/d=300/250 (material) | 37.73 |
| CCR4016 | u | CRUZ REDUCIDA GALVA 45º SEGMENTADA SPIRO ST VENT-CRS45 CONAIRE D/d=355/100 (material) | 39.44 |
| CCR4017 | u | CRUZ REDUCIDA GALVA 45º SEGMENTADA SPIRO ST VENT-CRS45 CONAIRE D/d=355/125 (material) | 41.61 |
| CCR4018 | u | CRUZ REDUCIDA GALVA 45º SEGMENTADA SPIRO ST VENT-CRS45 CONAIRE D/d=355/150 (material) | 43.35 |
| CCR4019 | u | CRUZ REDUCIDA GALVA 45º SEGMENTADA SPIRO ST VENT-CRS45 CONAIRE D/d=355/200 (material) | 45.08 |
| CCR4020 | u | CRUZ REDUCIDA GALVA 45º SEGMENTADA SPIRO ST VENT-CRS45 CONAIRE D/d=355/250 (material) | 46.81 |
| CCR4021 | u | CRUZ REDUCIDA GALVA 45º SEGMENTADA SPIRO ST VENT-CRS45 CONAIRE D/d=355/300 (material) | 48.54 |
| CCR4022 | u | CRUZ REDUCIDA GALVA 45º SEGMENTADA SPIRO ST VENT-CRS45 CONAIRE D/d=400/100 (material) | 54.35 |
| CCR4023 | u | CRUZ REDUCIDA GALVA 45º SEGMENTADA SPIRO ST VENT-CRS45 CONAIRE D/d=400/125 (material) | 56.08 |
| CCR4024 | u | CRUZ REDUCIDA GALVA 45º SEGMENTADA SPIRO ST VENT-CRS45 CONAIRE D/d=400/150 (material) | 57.82 |
| CCR4025 | u | CRUZ REDUCIDA GALVA 45º SEGMENTADA SPIRO ST VENT-CRS45 CONAIRE D/d=400/200 (material) | 59.55 |
| CCR4026 | u | CRUZ REDUCIDA GALVA 45º SEGMENTADA SPIRO ST VENT-CRS45 CONAIRE D/d=400/250 (material) | 61.28 |
| CCR4027 | u | CRUZ REDUCIDA GALVA 45º SEGMENTADA SPIRO ST VENT-CRS45 CONAIRE D/d=400/300 (material) | 63.01 |
| CCR4028 | u | CRUZ REDUCIDA GALVA 45º SEGMENTADA SPIRO ST VENT-CRS45 CONAIRE D/d=400/355 (material) | 64.73 |
| CCR4029 | u | CRUZ REDUCIDA GALVA 45º SEGMENTADA SPIRO ST VENT-CRS45 CONAIRE D/d=450/100 (material) | 66.47 |
| CCR4030 | u | CRUZ REDUCIDA GALVA 45º SEGMENTADA SPIRO ST VENT-CRS45 CONAIRE D/d=450/125 (material) | 68.2 |
| CCR4031 | u | CRUZ REDUCIDA GALVA 45º SEGMENTADA SPIRO ST VENT-CRS45 CONAIRE D/d=450/150 (material) | 69.93 |
| CCR4032 | u | CRUZ REDUCIDA GALVA 45º SEGMENTADA SPIRO ST VENT-CRS45 CONAIRE D/d=450/200 (material) | 71.66 |
| CCR4033 | u | CRUZ REDUCIDA GALVA 45º SEGMENTADA SPIRO ST VENT-CRS45 CONAIRE D/d=450/250 (material) | 73.4 |
| CCR4034 | u | CRUZ REDUCIDA GALVA 45º SEGMENTADA SPIRO ST VENT-CRS45 CONAIRE D/d=450/300 (material) | 75.13 |
| CCR4035 | u | CRUZ REDUCIDA GALVA 45º SEGMENTADA SPIRO ST VENT-CRS45 CONAIRE D/d=450/355 (material) | 76.86 |
| CCR4036 | u | CRUZ REDUCIDA GALVA 45º SEGMENTADA SPIRO ST VENT-CRS45 CONAIRE D/d=450/400 (material) | 78.59 |
| CCR4037 | u | CRUZ REDUCIDA GALVA 45º SEGMENTADA SPIRO ST VENT-CRS45 CONAIRE D/d=500/200 (material) | 105.74 |
| CCR4038 | u | CRUZ REDUCIDA GALVA 45º SEGMENTADA SPIRO ST VENT-CRS45 CONAIRE D/d=500/250 (material) | 108.04 |
| CCR4039 | u | CRUZ REDUCIDA GALVA 45º SEGMENTADA SPIRO ST VENT-CRS45 CONAIRE D/d=500/300 (material) | 110.35 |
| CCR4040 | u | CRUZ REDUCIDA GALVA 45º SEGMENTADA SPIRO ST VENT-CRS45 CONAIRE D/d=500/355 (material) | 112.67 |
| CCR4041 | u | CRUZ REDUCIDA GALVA 45º SEGMENTADA SPIRO ST VENT-CRS45 CONAIRE D/d=500/400 (material) | 114.97 |
| CCR4042 | u | CRUZ REDUCIDA GALVA 45º SEGMENTADA SPIRO ST VENT-CRS45 CONAIRE D/d=500/450 (material) | 117.28 |
| CCR4043 | u | CRUZ REDUCIDA GALVA 45º SEGMENTADA SPIRO ST VENT-CRS45 CONAIRE D/d=560/200 (material) | 119.58 |
| CCR4044 | u | CRUZ REDUCIDA GALVA 45º SEGMENTADA SPIRO ST VENT-CRS45 CONAIRE D/d=560/250 (material) | 121.89 |
| CCR4045 | u | CRUZ REDUCIDA GALVA 45º SEGMENTADA SPIRO ST VENT-CRS45 CONAIRE D/d=560/300 (material) | 125.84 |
| CCR4046 | u | CRUZ REDUCIDA GALVA 45º SEGMENTADA SPIRO ST VENT-CRS45 CONAIRE D/d=560/355 (material) | 128.19 |
| CCR4047 | u | CRUZ REDUCIDA GALVA 45º SEGMENTADA SPIRO ST VENT-CRS45 CONAIRE D/d=560/400 (material) | 130.54 |
| CCR4048 | u | CRUZ REDUCIDA GALVA 45º SEGMENTADA SPIRO ST VENT-CRS45 CONAIRE D/d=560/450 (material) | 132.88 |
| CCR4049 | u | CRUZ REDUCIDA GALVA 45º SEGMENTADA SPIRO ST VENT-CRS45 CONAIRE D/d=560/500 (material) | 136.13 |
| CCR4050 | u | CRUZ REDUCIDA GALVA 45º SEGMENTADA SPIRO ST VENT-CRS45 CONAIRE D/d=600/200 (material) | 142.9 |
| CCR4051 | u | CRUZ REDUCIDA GALVA 45º SEGMENTADA SPIRO ST VENT-CRS45 CONAIRE D/d=600/250 (material) | 145.58 |
| CCR4052 | u | CRUZ REDUCIDA GALVA 45º SEGMENTADA SPIRO ST VENT-CRS45 CONAIRE D/d=600/300 (material) | 148.25 |
| CCR4053 | u | CRUZ REDUCIDA GALVA 45º SEGMENTADA SPIRO ST VENT-CRS45 CONAIRE D/d=600/355 (material) | 150.94 |
| CCR4054 | u | CRUZ REDUCIDA GALVA 45º SEGMENTADA SPIRO ST VENT-CRS45 CONAIRE D/d=600/400 (material) | 153.62 |
| CCR4055 | u | CRUZ REDUCIDA GALVA 45º SEGMENTADA SPIRO ST VENT-CRS45 CONAIRE D/d=600/450 (material) | 156.31 |
| CCR4056 | u | CRUZ REDUCIDA GALVA 45º SEGMENTADA SPIRO ST VENT-CRS45 CONAIRE D/d=600/500 (material) | 158.98 |
| CCR4057 | u | CRUZ REDUCIDA GALVA 45º SEGMENTADA SPIRO ST VENT-CRS45 CONAIRE D/d=600/560 (material) | 161.66 |
| CCR4058 | u | CRUZ REDUCIDA GALVA 45º SEGMENTADA SPIRO ST VENT-CRS45 CONAIRE D/d=630/250 (material) | 164.35 |
| CCR4059 | u | CRUZ REDUCIDA GALVA 45º SEGMENTADA SPIRO ST VENT-CRS45 CONAIRE D/d=630/300 (material) | 167.02 |
| CCR4060 | u | CRUZ REDUCIDA GALVA 45º SEGMENTADA SPIRO ST VENT-CRS45 CONAIRE D/d=630/355 (material) | 169.7 |
| CCR4061 | u | CRUZ REDUCIDA GALVA 45º SEGMENTADA SPIRO ST VENT-CRS45 CONAIRE D/d=630/400 (material) | 172.39 |
| CCR4062 | u | CRUZ REDUCIDA GALVA 45º SEGMENTADA SPIRO ST VENT-CRS45 CONAIRE D/d=630/450 (material) | 175.07 |
| CCR4063 | u | CRUZ REDUCIDA GALVA 45º SEGMENTADA SPIRO ST VENT-CRS45 CONAIRE D/d=630/500 (material) | 177.73 |
| CCR4064 | u | CRUZ REDUCIDA GALVA 45º SEGMENTADA SPIRO ST VENT-CRS45 CONAIRE D/d=630/560 (material) | 180.41 |
| CCR4065 | u | CRUZ REDUCIDA GALVA 45º SEGMENTADA SPIRO ST VENT-CRS45 CONAIRE D/d=630/600 (material) | 183.1 |
| CCR4066 | u | CRUZ REDUCIDA GALVA 45º SEGMENTADA SPIRO ST VENT-CRS45 CONAIRE D/d=710/250 (material) | 189.87 |
| CCR4067 | u | CRUZ REDUCIDA GALVA 45º SEGMENTADA SPIRO ST VENT-CRS45 CONAIRE D/d=710/300 (material) | 192.54 |
| CCR4068 | u | CRUZ REDUCIDA GALVA 45º SEGMENTADA SPIRO ST VENT-CRS45 CONAIRE D/d=710/355 (material) | 195.22 |
| CCR4069 | u | CRUZ REDUCIDA GALVA 45º SEGMENTADA SPIRO ST VENT-CRS45 CONAIRE D/d=710/400 (material) | 197.91 |
| CCR4070 | u | CRUZ REDUCIDA GALVA 45º SEGMENTADA SPIRO ST VENT-CRS45 CONAIRE D/d=710/450 (material) | 200.58 |
| CCR4071 | u | CRUZ REDUCIDA GALVA 45º SEGMENTADA SPIRO ST VENT-CRS45 CONAIRE D/d=710/500 (material) | 203.26 |
| CCR4072 | u | CRUZ REDUCIDA GALVA 45º SEGMENTADA SPIRO ST VENT-CRS45 CONAIRE D/d=710/560 (material) | 205.95 |
| CCR4073 | u | CRUZ REDUCIDA GALVA 45º SEGMENTADA SPIRO ST VENT-CRS45 CONAIRE D/d=710/600 (material) | 208.63 |
| CCR4074 | u | CRUZ REDUCIDA GALVA 45º SEGMENTADA SPIRO ST VENT-CRS45 CONAIRE D/d=710/630 (material) | 211.3 |
| CCR4075 | u | CRUZ REDUCIDA GALVA 45º SEGMENTADA SPIRO ST VENT-CRS45 CONAIRE D/d=800/300 (material) | 260.34 |
| CCR4076 | u | CRUZ REDUCIDA GALVA 45º SEGMENTADA SPIRO ST VENT-CRS45 CONAIRE D/d=800/355 (material) | 263.69 |
| CCR4077 | u | CRUZ REDUCIDA GALVA 45º SEGMENTADA SPIRO ST VENT-CRS45 CONAIRE D/d=800/400 (material) | 267.03 |
| CCR4078 | u | CRUZ REDUCIDA GALVA 45º SEGMENTADA SPIRO ST VENT-CRS45 CONAIRE D/d=800/450 (material) | 270.39 |
| CCR4079 | u | CRUZ REDUCIDA GALVA 45º SEGMENTADA SPIRO ST VENT-CRS45 CONAIRE D/d=800/500 (material) | 275.63 |
| CCR4080 | u | CRUZ REDUCIDA GALVA 45º SEGMENTADA SPIRO ST VENT-CRS45 CONAIRE D/d=800/560 (material) | 279.01 |
| CCR4081 | u | CRUZ REDUCIDA GALVA 45º SEGMENTADA SPIRO ST VENT-CRS45 CONAIRE D/d=800/600 (material) | 282.39 |
| CCR4082 | u | CRUZ REDUCIDA GALVA 45º SEGMENTADA SPIRO ST VENT-CRS45 CONAIRE D/d=800/630 (material) | 301.68 |
| CCR4083 | u | CRUZ REDUCIDA GALVA 45º SEGMENTADA SPIRO ST VENT-CRS45 CONAIRE D/d=800/710 (material) | 316.75 |
| CCR4084 | u | CRUZ REDUCIDA GALVA 45º SEGMENTADA SPIRO ST VENT-CRS45 CONAIRE D/d=900/355 (material) | 335.91 |
| CCR4085 | u | CRUZ REDUCIDA GALVA 45º SEGMENTADA SPIRO ST VENT-CRS45 CONAIRE D/d=900/400 (material) | 350.98 |
| CCR4086 | u | CRUZ REDUCIDA GALVA 45º SEGMENTADA SPIRO ST VENT-CRS45 CONAIRE D/d=900/450 (material) | 366.06 |
| CCR4087 | u | CRUZ REDUCIDA GALVA 45º SEGMENTADA SPIRO ST VENT-CRS45 CONAIRE D/d=900/500 (material) | 381.13 |
| CCR4088 | u | CRUZ REDUCIDA GALVA 45º SEGMENTADA SPIRO ST VENT-CRS45 CONAIRE D/d=900/560 (material) | 396.2 |
| CCR4089 | u | CRUZ REDUCIDA GALVA 45º SEGMENTADA SPIRO ST VENT-CRS45 CONAIRE D/d=900/600 (material) | 411.27 |
| CCR4090 | u | CRUZ REDUCIDA GALVA 45º SEGMENTADA SPIRO ST VENT-CRS45 CONAIRE D/d=900/630 (material) | 426.35 |
| CCR4091 | u | CRUZ REDUCIDA GALVA 45º SEGMENTADA SPIRO ST VENT-CRS45 CONAIRE D/d=900/710 (material) | 441.42 |
| CCR4092 | u | CRUZ REDUCIDA GALVA 45º SEGMENTADA SPIRO ST VENT-CRS45 CONAIRE D/d=900/800 (material) | 456.5 |
| CCR4093 | u | CRUZ REDUCIDA GALVA 45º SEGMENTADA SPIRO ST VENT-CRS45 CONAIRE D/d=1000/450 (material) | 496.05 |
| CCR4094 | u | CRUZ REDUCIDA GALVA 45º SEGMENTADA SPIRO ST VENT-CRS45 CONAIRE D/d=1000/500 (material) | 511.13 |
| CCR4095 | u | CRUZ REDUCIDA GALVA 45º SEGMENTADA SPIRO ST VENT-CRS45 CONAIRE D/d=1000/560 (material) | 526.2 |
| CCR4096 | u | CRUZ REDUCIDA GALVA 45º SEGMENTADA SPIRO ST VENT-CRS45 CONAIRE D/d=1000/600 (material) | 541.27 |
| CCR4097 | u | CRUZ REDUCIDA GALVA 45º SEGMENTADA SPIRO ST VENT-CRS45 CONAIRE D/d=1000/630 (material) | 556.34 |
| CCR4098 | u | CRUZ REDUCIDA GALVA 45º SEGMENTADA SPIRO ST VENT-CRS45 CONAIRE D/d=1000/710 (material) | 571.41 |
| CCR4099 | u | CRUZ REDUCIDA GALVA 45º SEGMENTADA SPIRO ST VENT-CRS45 CONAIRE D/d=1000/800 (material) | 586.49 |
| CCR4100 | u | CRUZ REDUCIDA GALVA 45º SEGMENTADA SPIRO ST VENT-CRS45 CONAIRE D/d=1000/900 (material) | 601.57 |
| CCR4101 | u | CRUZ REDUCIDA GALVA 45º SEGMENTADA SPIRO ST VENT-CRS45 CONAIRE D/d=1120/630 (material) | 616.64 |
| CCR4102 | u | CRUZ REDUCIDA GALVA 45º SEGMENTADA SPIRO ST VENT-CRS45 CONAIRE D/d=1120/710 (material) | 631.7 |
| CCR4103 | u | CRUZ REDUCIDA GALVA 45º SEGMENTADA SPIRO ST VENT-CRS45 CONAIRE D/d=1120/800 (material) | 646.78 |
| CCR4104 | u | CRUZ REDUCIDA GALVA 45º SEGMENTADA SPIRO ST VENT-CRS45 CONAIRE D/d=1120/900 (material) | 661.85 |
| CCR4105 | u | CRUZ REDUCIDA GALVA 45º SEGMENTADA SPIRO ST VENT-CRS45 CONAIRE D/d=1120/1000 (material) | 676.92 |
| CCR4106 | u | CRUZ REDUCIDA GALVA 45º SEGMENTADA SPIRO ST VENT-CRS45 CONAIRE D/d=1250/710 (material) | 692.01 |
| CCR4107 | u | CRUZ REDUCIDA GALVA 45º SEGMENTADA SPIRO ST VENT-CRS45 CONAIRE D/d=1250/800 (material) | 707.08 |
| CCR4108 | u | CRUZ REDUCIDA GALVA 45º SEGMENTADA SPIRO ST VENT-CRS45 CONAIRE D/d=1250/900 (material) | 722.14 |
| CCR4109 | u | CRUZ REDUCIDA GALVA 45º SEGMENTADA SPIRO ST VENT-CRS45 CONAIRE D/d=1250/1000 (material) | 737.21 |
| CCR4110 | u | CRUZ REDUCIDA GALVA 45º SEGMENTADA SPIRO ST VENT-CRS45 CONAIRE D/d=1250/1120 (material) | 752.29 |

###### CRC9000 CRUZ R-90º-STV

| Código | Ud | Descripción | Precio |
|---|---|---|---|
| CCR9001 | u | CRUZ REDUCIDA GALVA 90º SEGMENTADA SPIRO ST VENT-CRS90 CONAIRE D/d=125/100 (material) | 15.27 |
| CCR9002 | u | CRUZ REDUCIDA GALVA 90º SEGMENTADA SPIRO ST VENT-CRS90 CONAIRE D/d=150/100 (material) | 15.64 |
| CCR9003 | u | CRUZ REDUCIDA GALVA 90º SEGMENTADA SPIRO ST VENT-CRS90 CONAIRE D/d=150/125 (material) | 16.37 |
| CCR9004 | u | CRUZ REDUCIDA GALVA 90º SEGMENTADA SPIRO ST VENT-CRS90 CONAIRE D/d=200/100 (material) | 18.62 |
| CCR9005 | u | CRUZ REDUCIDA GALVA 90º SEGMENTADA SPIRO ST VENT-CRS90 CONAIRE D/d=200/125 (material) | 20.18 |
| CCR9006 | u | CRUZ REDUCIDA GALVA 90º SEGMENTADA SPIRO ST VENT-CRS90 CONAIRE D/d=200/150 (material) | 21.75 |
| CCR9007 | u | CRUZ REDUCIDA GALVA 90º SEGMENTADA SPIRO ST VENT-CRS90 CONAIRE D/d=250/100 (material) | 23.8 |
| CCR9008 | u | CRUZ REDUCIDA GALVA 90º SEGMENTADA SPIRO ST VENT-CRS90 CONAIRE D/d=250/125 (material) | 25.08 |
| CCR9009 | u | CRUZ REDUCIDA GALVA 90º SEGMENTADA SPIRO ST VENT-CRS90 CONAIRE D/d=250/150 (material) | 26.35 |
| CCR9010 | u | CRUZ REDUCIDA GALVA 90º SEGMENTADA SPIRO ST VENT-CRS90 CONAIRE D/d=250/200 (material) | 27.63 |
| CCR9011 | u | CRUZ REDUCIDA GALVA 90º SEGMENTADA SPIRO ST VENT-CRS90 CONAIRE D/d=300/100 (material) | 31.52 |
| CCR9012 | u | CRUZ REDUCIDA GALVA 90º SEGMENTADA SPIRO ST VENT-CRS90 CONAIRE D/d=300/125 (material) | 33.14 |
| CCR9013 | u | CRUZ REDUCIDA GALVA 90º SEGMENTADA SPIRO ST VENT-CRS90 CONAIRE D/d=300/150 (material) | 34.75 |
| CCR9014 | u | CRUZ REDUCIDA GALVA 90º SEGMENTADA SPIRO ST VENT-CRS90 CONAIRE D/d=300/200 (material) | 36.34 |
| CCR9015 | u | CRUZ REDUCIDA GALVA 90º SEGMENTADA SPIRO ST VENT-CRS90 CONAIRE D/d=300/250 (material) | 39.02 |
| CCR9016 | u | CRUZ REDUCIDA GALVA 90º SEGMENTADA SPIRO ST VENT-CRS90 CONAIRE D/d=355/100 (material) | 40.8 |
| CCR9017 | u | CRUZ REDUCIDA GALVA 90º SEGMENTADA SPIRO ST VENT-CRS90 CONAIRE D/d=355/125 (material) | 43.08 |
| CCR9018 | u | CRUZ REDUCIDA GALVA 90º SEGMENTADA SPIRO ST VENT-CRS90 CONAIRE D/d=355/150 (material) | 44.91 |
| CCR9019 | u | CRUZ REDUCIDA GALVA 90º SEGMENTADA SPIRO ST VENT-CRS90 CONAIRE D/d=355/200 (material) | 46.71 |
| CCR9020 | u | CRUZ REDUCIDA GALVA 90º SEGMENTADA SPIRO ST VENT-CRS90 CONAIRE D/d=355/250 (material) | 48.53 |
| CCR9021 | u | CRUZ REDUCIDA GALVA 90º SEGMENTADA SPIRO ST VENT-CRS90 CONAIRE D/d=355/300 (material) | 50.35 |
| CCR9022 | u | CRUZ REDUCIDA GALVA 90º SEGMENTADA SPIRO ST VENT-CRS90 CONAIRE D/d=400/100 (material) | 56.25 |
| CCR9023 | u | CRUZ REDUCIDA GALVA 90º SEGMENTADA SPIRO ST VENT-CRS90 CONAIRE D/d=400/125 (material) | 58.07 |
| CCR9024 | u | CRUZ REDUCIDA GALVA 90º SEGMENTADA SPIRO ST VENT-CRS90 CONAIRE D/d=400/150 (material) | 59.89 |
| CCR9025 | u | CRUZ REDUCIDA GALVA 90º SEGMENTADA SPIRO ST VENT-CRS90 CONAIRE D/d=400/200 (material) | 61.71 |
| CCR9026 | u | CRUZ REDUCIDA GALVA 90º SEGMENTADA SPIRO ST VENT-CRS90 CONAIRE D/d=400/250 (material) | 63.51 |
| CCR9027 | u | CRUZ REDUCIDA GALVA 90º SEGMENTADA SPIRO ST VENT-CRS90 CONAIRE D/d=400/300 (material) | 65.34 |
| CCR9028 | u | CRUZ REDUCIDA GALVA 90º SEGMENTADA SPIRO ST VENT-CRS90 CONAIRE D/d=400/355 (material) | 67.15 |
| CCR9029 | u | CRUZ REDUCIDA GALVA 90º SEGMENTADA SPIRO ST VENT-CRS90 CONAIRE D/d=450/100 (material) | 68.98 |
| CCR9030 | u | CRUZ REDUCIDA GALVA 90º SEGMENTADA SPIRO ST VENT-CRS90 CONAIRE D/d=450/125 (material) | 70.8 |
| CCR9031 | u | CRUZ REDUCIDA GALVA 90º SEGMENTADA SPIRO ST VENT-CRS90 CONAIRE D/d=450/150 (material) | 72.61 |
| CCR9032 | u | CRUZ REDUCIDA GALVA 90º SEGMENTADA SPIRO ST VENT-CRS90 CONAIRE D/d=450/200 (material) | 74.43 |
| CCR9033 | u | CRUZ REDUCIDA GALVA 90º SEGMENTADA SPIRO ST VENT-CRS90 CONAIRE D/d=450/250 (material) | 76.25 |
| CCR9034 | u | CRUZ REDUCIDA GALVA 90º SEGMENTADA SPIRO ST VENT-CRS90 CONAIRE D/d=450/300 (material) | 78.07 |
| CCR9035 | u | CRUZ REDUCIDA GALVA 90º SEGMENTADA SPIRO ST VENT-CRS90 CONAIRE D/d=450/355 (material) | 79.89 |
| CCR9036 | u | CRUZ REDUCIDA GALVA 90º SEGMENTADA SPIRO ST VENT-CRS90 CONAIRE D/d=450/400 (material) | 81.7 |
| CCR9037 | u | CRUZ REDUCIDA GALVA 90º SEGMENTADA SPIRO ST VENT-CRS90 CONAIRE D/d=500/200 (material) | 110.01 |
| CCR9038 | u | CRUZ REDUCIDA GALVA 90º SEGMENTADA SPIRO ST VENT-CRS90 CONAIRE D/d=500/250 (material) | 112.44 |
| CCR9039 | u | CRUZ REDUCIDA GALVA 90º SEGMENTADA SPIRO ST VENT-CRS90 CONAIRE D/d=500/300 (material) | 114.85 |
| CCR9040 | u | CRUZ REDUCIDA GALVA 90º SEGMENTADA SPIRO ST VENT-CRS90 CONAIRE D/d=500/355 (material) | 117.28 |
| CCR9041 | u | CRUZ REDUCIDA GALVA 90º SEGMENTADA SPIRO ST VENT-CRS90 CONAIRE D/d=500/400 (material) | 119.71 |
| CCR9042 | u | CRUZ REDUCIDA GALVA 90º SEGMENTADA SPIRO ST VENT-CRS90 CONAIRE D/d=500/450 (material) | 122.12 |
| CCR9043 | u | CRUZ REDUCIDA GALVA 90º SEGMENTADA SPIRO ST VENT-CRS90 CONAIRE D/d=560/200 (material) | 124.55 |
| CCR9044 | u | CRUZ REDUCIDA GALVA 90º SEGMENTADA SPIRO ST VENT-CRS90 CONAIRE D/d=560/250 (material) | 126.98 |
| CCR9045 | u | CRUZ REDUCIDA GALVA 90º SEGMENTADA SPIRO ST VENT-CRS90 CONAIRE D/d=560/300 (material) | 131.11 |
| CCR9046 | u | CRUZ REDUCIDA GALVA 90º SEGMENTADA SPIRO ST VENT-CRS90 CONAIRE D/d=560/355 (material) | 133.58 |
| CCR9047 | u | CRUZ REDUCIDA GALVA 90º SEGMENTADA SPIRO ST VENT-CRS90 CONAIRE D/d=560/400 (material) | 136.04 |
| CCR9048 | u | CRUZ REDUCIDA GALVA 90º SEGMENTADA SPIRO ST VENT-CRS90 CONAIRE D/d=560/450 (material) | 138.51 |
| CCR9049 | u | CRUZ REDUCIDA GALVA 90º SEGMENTADA SPIRO ST VENT-CRS90 CONAIRE D/d=560/500 (material) | 141.92 |
| CCR9050 | u | CRUZ REDUCIDA GALVA 90º SEGMENTADA SPIRO ST VENT-CRS90 CONAIRE D/d=600/200 (material) | 148.82 |
| CCR9051 | u | CRUZ REDUCIDA GALVA 90º SEGMENTADA SPIRO ST VENT-CRS90 CONAIRE D/d=600/250 (material) | 151.63 |
| CCR9052 | u | CRUZ REDUCIDA GALVA 90º SEGMENTADA SPIRO ST VENT-CRS90 CONAIRE D/d=600/300 (material) | 154.45 |
| CCR9053 | u | CRUZ REDUCIDA GALVA 90º SEGMENTADA SPIRO ST VENT-CRS90 CONAIRE D/d=600/355 (material) | 157.26 |
| CCR9054 | u | CRUZ REDUCIDA GALVA 90º SEGMENTADA SPIRO ST VENT-CRS90 CONAIRE D/d=600/400 (material) | 160.08 |
| CCR9055 | u | CRUZ REDUCIDA GALVA 90º SEGMENTADA SPIRO ST VENT-CRS90 CONAIRE D/d=600/450 (material) | 162.89 |
| CCR9056 | u | CRUZ REDUCIDA GALVA 90º SEGMENTADA SPIRO ST VENT-CRS90 CONAIRE D/d=600/500 (material) | 165.7 |
| CCR9057 | u | CRUZ REDUCIDA GALVA 90º SEGMENTADA SPIRO ST VENT-CRS90 CONAIRE D/d=600/560 (material) | 168.52 |
| CCR9058 | u | CRUZ REDUCIDA GALVA 90º SEGMENTADA SPIRO ST VENT-CRS90 CONAIRE D/d=630/250 (material) | 171.34 |
| CCR9059 | u | CRUZ REDUCIDA GALVA 90º SEGMENTADA SPIRO ST VENT-CRS90 CONAIRE D/d=630/300 (material) | 174.14 |
| CCR9060 | u | CRUZ REDUCIDA GALVA 90º SEGMENTADA SPIRO ST VENT-CRS90 CONAIRE D/d=630/355 (material) | 176.96 |
| CCR9061 | u | CRUZ REDUCIDA GALVA 90º SEGMENTADA SPIRO ST VENT-CRS90 CONAIRE D/d=630/400 (material) | 179.78 |
| CCR9062 | u | CRUZ REDUCIDA GALVA 90º SEGMENTADA SPIRO ST VENT-CRS90 CONAIRE D/d=630/450 (material) | 182.6 |
| CCR9063 | u | CRUZ REDUCIDA GALVA 90º SEGMENTADA SPIRO ST VENT-CRS90 CONAIRE D/d=630/500 (material) | 185.4 |
| CCR9064 | u | CRUZ REDUCIDA GALVA 90º SEGMENTADA SPIRO ST VENT-CRS90 CONAIRE D/d=630/560 (material) | 188.22 |
| CCR9065 | u | CRUZ REDUCIDA GALVA 90º SEGMENTADA SPIRO ST VENT-CRS90 CONAIRE D/d=630/600 (material) | 191.04 |
| CCR9066 | u | CRUZ REDUCIDA GALVA 90º SEGMENTADA SPIRO ST VENT-CRS90 CONAIRE D/d=710/250 (material) | 197.93 |
| CCR9067 | u | CRUZ REDUCIDA GALVA 90º SEGMENTADA SPIRO ST VENT-CRS90 CONAIRE D/d=710/300 (material) | 200.74 |
| CCR9068 | u | CRUZ REDUCIDA GALVA 90º SEGMENTADA SPIRO ST VENT-CRS90 CONAIRE D/d=710/355 (material) | 203.56 |
| CCR9069 | u | CRUZ REDUCIDA GALVA 90º SEGMENTADA SPIRO ST VENT-CRS90 CONAIRE D/d=710/400 (material) | 206.38 |
| CCR9070 | u | CRUZ REDUCIDA GALVA 90º SEGMENTADA SPIRO ST VENT-CRS90 CONAIRE D/d=710/450 (material) | 209.18 |
| CCR9071 | u | CRUZ REDUCIDA GALVA 90º SEGMENTADA SPIRO ST VENT-CRS90 CONAIRE D/d=710/500 (material) | 212 |
| CCR9072 | u | CRUZ REDUCIDA GALVA 90º SEGMENTADA SPIRO ST VENT-CRS90 CONAIRE D/d=710/560 (material) | 214.82 |
| CCR9073 | u | CRUZ REDUCIDA GALVA 90º SEGMENTADA SPIRO ST VENT-CRS90 CONAIRE D/d=710/600 (material) | 217.62 |
| CCR9074 | u | CRUZ REDUCIDA GALVA 90º SEGMENTADA SPIRO ST VENT-CRS90 CONAIRE D/d=710/630 (material) | 220.44 |
| CCR9075 | u | CRUZ REDUCIDA GALVA 90º SEGMENTADA SPIRO ST VENT-CRS90 CONAIRE D/d=800/300 (material) | 271.93 |
| CCR9076 | u | CRUZ REDUCIDA GALVA 90º SEGMENTADA SPIRO ST VENT-CRS90 CONAIRE D/d=800/355 (material) | 275.45 |
| CCR9077 | u | CRUZ REDUCIDA GALVA 90º SEGMENTADA SPIRO ST VENT-CRS90 CONAIRE D/d=800/400 (material) | 278.97 |
| CCR9078 | u | CRUZ REDUCIDA GALVA 90º SEGMENTADA SPIRO ST VENT-CRS90 CONAIRE D/d=800/450 (material) | 282.48 |
| CCR9079 | u | CRUZ REDUCIDA GALVA 90º SEGMENTADA SPIRO ST VENT-CRS90 CONAIRE D/d=800/500 (material) | 287.99 |
| CCR9080 | u | CRUZ REDUCIDA GALVA 90º SEGMENTADA SPIRO ST VENT-CRS90 CONAIRE D/d=800/560 (material) | 291.53 |
| CCR9081 | u | CRUZ REDUCIDA GALVA 90º SEGMENTADA SPIRO ST VENT-CRS90 CONAIRE D/d=800/600 (material) | 295.08 |
| CCR9082 | u | CRUZ REDUCIDA GALVA 90º SEGMENTADA SPIRO ST VENT-CRS90 CONAIRE D/d=800/630 (material) | 315.35 |
| CCR9083 | u | CRUZ REDUCIDA GALVA 90º SEGMENTADA SPIRO ST VENT-CRS90 CONAIRE D/d=800/710 (material) | 331.17 |
| CCR9084 | u | CRUZ REDUCIDA GALVA 90º SEGMENTADA SPIRO ST VENT-CRS90 CONAIRE D/d=900/355 (material) | 351.08 |
| CCR9085 | u | CRUZ REDUCIDA GALVA 90º SEGMENTADA SPIRO ST VENT-CRS90 CONAIRE D/d=900/400 (material) | 366.9 |
| CCR9086 | u | CRUZ REDUCIDA GALVA 90º SEGMENTADA SPIRO ST VENT-CRS90 CONAIRE D/d=900/450 (material) | 382.73 |
| CCR9087 | u | CRUZ REDUCIDA GALVA 90º SEGMENTADA SPIRO ST VENT-CRS90 CONAIRE D/d=900/500 (material) | 398.55 |
| CCR9088 | u | CRUZ REDUCIDA GALVA 90º SEGMENTADA SPIRO ST VENT-CRS90 CONAIRE D/d=900/560 (material) | 414.39 |
| CCR9089 | u | CRUZ REDUCIDA GALVA 90º SEGMENTADA SPIRO ST VENT-CRS90 CONAIRE D/d=900/600 (material) | 430.21 |
| CCR9090 | u | CRUZ REDUCIDA GALVA 90º SEGMENTADA SPIRO ST VENT-CRS90 CONAIRE D/d=900/630 (material) | 446.03 |
| CCR9091 | u | CRUZ REDUCIDA GALVA 90º SEGMENTADA SPIRO ST VENT-CRS90 CONAIRE D/d=900/710 (material) | 461.87 |
| CCR9092 | u | CRUZ REDUCIDA GALVA 90º SEGMENTADA SPIRO ST VENT-CRS90 CONAIRE D/d=900/800 (material) | 477.69 |
| CCR9093 | u | CRUZ REDUCIDA GALVA 90º SEGMENTADA SPIRO ST VENT-CRS90 CONAIRE D/d=1000/450 (material) | 518 |
| CCR9094 | u | CRUZ REDUCIDA GALVA 90º SEGMENTADA SPIRO ST VENT-CRS90 CONAIRE D/d=1000/500 (material) | 533.82 |
| CCR9095 | u | CRUZ REDUCIDA GALVA 90º SEGMENTADA SPIRO ST VENT-CRS90 CONAIRE D/d=1000/560 (material) | 549.66 |
| CCR9096 | u | CRUZ REDUCIDA GALVA 90º SEGMENTADA SPIRO ST VENT-CRS90 CONAIRE D/d=1000/600 (material) | 565.48 |
| CCR9097 | u | CRUZ REDUCIDA GALVA 90º SEGMENTADA SPIRO ST VENT-CRS90 CONAIRE D/d=1000/630 (material) | 581.31 |
| CCR9098 | u | CRUZ REDUCIDA GALVA 90º SEGMENTADA SPIRO ST VENT-CRS90 CONAIRE D/d=1000/710 (material) | 597.13 |
| CCR9099 | u | CRUZ REDUCIDA GALVA 90º SEGMENTADA SPIRO ST VENT-CRS90 CONAIRE D/d=1000/800 (material) | 612.96 |
| CCR9100 | u | CRUZ REDUCIDA GALVA 90º SEGMENTADA SPIRO ST VENT-CRS90 CONAIRE D/d=1000/900 (material) | 628.78 |
| CCR9101 | u | CRUZ REDUCIDA GALVA 90º SEGMENTADA SPIRO ST VENT-CRS90 CONAIRE D/d=1120/630 (material) | 644.6 |
| CCR9102 | u | CRUZ REDUCIDA GALVA 90º SEGMENTADA SPIRO ST VENT-CRS90 CONAIRE D/d=1120/710 (material) | 660.43 |
| CCR9103 | u | CRUZ REDUCIDA GALVA 90º SEGMENTADA SPIRO ST VENT-CRS90 CONAIRE D/d=1120/800 (material) | 676.26 |
| CCR9104 | u | CRUZ REDUCIDA GALVA 90º SEGMENTADA SPIRO ST VENT-CRS90 CONAIRE D/d=1120/900 (material) | 692.08 |
| CCR9105 | u | CRUZ REDUCIDA GALVA 90º SEGMENTADA SPIRO ST VENT-CRS90 CONAIRE D/d=1120/1000 (material) | 707.92 |
| CCR9106 | u | CRUZ REDUCIDA GALVA 90º SEGMENTADA SPIRO ST VENT-CRS90 CONAIRE D/d=1250/710 (material) | 723.74 |
| CCR9107 | u | CRUZ REDUCIDA GALVA 90º SEGMENTADA SPIRO ST VENT-CRS90 CONAIRE D/d=1250/800 (material) | 739.56 |
| CCR9108 | u | CRUZ REDUCIDA GALVA 90º SEGMENTADA SPIRO ST VENT-CRS90 CONAIRE D/d=1250/900 (material) | 755.4 |
| CCR9109 | u | CRUZ REDUCIDA GALVA 90º SEGMENTADA SPIRO ST VENT-CRS90 CONAIRE D/d=1250/1000 (material) | 771.22 |
| CCR9110 | u | CRUZ REDUCIDA GALVA 90º SEGMENTADA SPIRO ST VENT-CRS90 CONAIRE D/d=1250/1120 (material) | 787.05 |

###### CDS0000 Complementos

###### CDS4000 DERIVACION-45º-STV

| Código | Ud | Descripción | Precio |
|---|---|---|---|
| CDS4003 | u | DERIVACION SIMPLE GALVA 45º SEGMENTADA SPIRO ST VENT-DSS45 CONAIRE Ø 150 (material) | 28.22 |
| CDS4002 | u | DERIVACION SIMPLE GALVA 45º SEGMENTADA SPIRO ST VENT-DSS45 CONAIRE Ø 125 (material) | 29.22 |
| CDS4004 | u | DERIVACION SIMPLE GALVA 45º SEGMENTADA SPIRO ST VENT-DSS45 CONAIRE Ø 200 (material) | 30.16 |
| CDC4003 | u | DERIVACION CONICA GALVA 45º SEGMENTADA SPIRO ST VENT-DCS45 CONAIRE Ø 150 (material) | 28.9 |
| CDS4005 | u | DERIVACION SIMPLE GALVA 45º SEGMENTADA SPIRO ST VENT-DSS45 CONAIRE Ø 250 (material) | 40.64 |
| CDC4004 | u | DERIVACION CONICA GALVA 45º SEGMENTADA SPIRO ST VENT-DCS45 CONAIRE Ø 200 (material) | 31.04 |
| CDC4002 | u | DERIVACION CONICA GALVA 45º SEGMENTADA SPIRO ST VENT-DCS45 CONAIRE Ø 125 (material) | 31.21 |
| CDS4006 | u | DERIVACION SIMPLE GALVA 45º SEGMENTADA SPIRO ST VENT-DSS45 CONAIRE Ø 300 (material) | 48.5 |
| CDC4005 | u | DERIVACION CONICA GALVA 45º SEGMENTADA SPIRO ST VENT-DCS45 CONAIRE Ø 250 (material) | 42.57 |
| CDS4007 | u | DERIVACION SIMPLE GALVA 45º SEGMENTADA SPIRO ST VENT-DSS45 CONAIRE Ø 355 (material) | 57.06 |
| CDC4006 | u | DERIVACION CONICA GALVA 45º SEGMENTADA SPIRO ST VENT-DCS45 CONAIRE Ø 300 (material) | 51.22 |
| CDS4008 | u | DERIVACION SIMPLE GALVA 45º SEGMENTADA SPIRO ST VENT-DSS45 CONAIRE Ø 400 (material) | 68.97 |
| CDC4007 | u | DERIVACION CONICA GALVA 45º SEGMENTADA SPIRO ST VENT-DCS45 CONAIRE Ø 355 (material) | 60.63 |
| CDS4009 | u | DERIVACION SIMPLE GALVA 45º SEGMENTADA SPIRO ST VENT-DSS45 CONAIRE Ø 450 (material) | 86.8 |
| CDC4008 | u | DERIVACION CONICA GALVA 45º SEGMENTADA SPIRO ST VENT-DCS45 CONAIRE Ø 400 (material) | 73.72 |
| CDS4010 | u | DERIVACION SIMPLE GALVA 45º SEGMENTADA SPIRO ST VENT-DSS45 CONAIRE Ø 500 (material) | 120.89 |
| CDC4009 | u | DERIVACION CONICA GALVA 45º SEGMENTADA SPIRO ST VENT-DCS45 CONAIRE Ø 450 (material) | 92.99 |
| CDS4011 | u | DERIVACION SIMPLE GALVA 45º SEGMENTADA SPIRO ST VENT-DSS45 CONAIRE Ø 560 (material) | 135.19 |
| CDS4012 | u | DERIVACION SIMPLE GALVA 45º SEGMENTADA SPIRO ST VENT-DSS45 CONAIRE Ø 600 (material) | 155.51 |
| CDC4010 | u | DERIVACION CONICA GALVA 45º SEGMENTADA SPIRO ST VENT-DCS45 CONAIRE Ø 500 (material) | 130.14 |
| CDS4013 | u | DERIVACION SIMPLE GALVA 45º SEGMENTADA SPIRO ST VENT-DSS45 CONAIRE Ø 630 (material) | 168.71 |
| CDC4011 | u | DERIVACION CONICA GALVA 45º SEGMENTADA SPIRO ST VENT-DCS45 CONAIRE Ø 560 (material) | 145.86 |
| CDS4014 | u | DERIVACION SIMPLE GALVA 45º SEGMENTADA SPIRO ST VENT-DSS45 CONAIRE Ø 710 (material) | 185.48 |
| CDC4012 | u | DERIVACION CONICA GALVA 45º SEGMENTADA SPIRO ST VENT-DCS45 CONAIRE Ø 600 (material) | 167.51 |
| CDC4013 | u | DERIVACION CONICA GALVA 45º SEGMENTADA SPIRO ST VENT-DCS45 CONAIRE Ø 630 (material) | 182.02 |
| CDS4015 | u | DERIVACION SIMPLE GALVA 45º SEGMENTADA SPIRO ST VENT-DSS45 CONAIRE Ø 800 (material) | 238.56 |
| CDC4014 | u | DERIVACION CONICA GALVA 45º SEGMENTADA SPIRO ST VENT-DCS45 CONAIRE Ø 710 (material) | 200.1 |
| CDS4016 | u | DERIVACION SIMPLE GALVA 45º SEGMENTADA SPIRO ST VENT-DSS45 CONAIRE Ø 900 (material) | 266.92 |
| CDS4017 | u | DERIVACION SIMPLE GALVA 45º SEGMENTADA SPIRO ST VENT-DSS45 CONAIRE Ø 1000 (material) | 284.06 |
| CDS4018 | u | DERIVACION SIMPLE GALVA 45º SEGMENTADA SPIRO ST VENT-DSS45 CONAIRE Ø 1120 (material) | 308.31 |
| CDC4015 | u | DERIVACION CONICA GALVA 45º SEGMENTADA SPIRO ST VENT-DCS45 CONAIRE Ø 800 (material) | 258.49 |
| CDS4019 | u | DERIVACION SIMPLE GALVA 45º SEGMENTADA SPIRO ST VENT-DSS45 CONAIRE Ø 1250 (material) | 325.45 |
| CDC4016 | u | DERIVACION CONICA GALVA 45º SEGMENTADA SPIRO ST VENT-DCS45 CONAIRE Ø 900 (material) | 289.34 |
| CDC4017 | u | DERIVACION CONICA GALVA 45º SEGMENTADA SPIRO ST VENT-DCS45 CONAIRE Ø 1000 (material) | 308.2 |
| CDC4018 | u | DERIVACION CONICA GALVA 45º SEGMENTADA SPIRO ST VENT-DCS45 CONAIRE Ø 1120 (material) | 334.16 |
| CDC4019 | u | DERIVACION CONICA GALVA 45º SEGMENTADA SPIRO ST VENT-DCS45 CONAIRE Ø 1250 (material) | 353.02 |

###### CTI4000 INJERTO-STV

| Código | Ud | Descripción | Precio |
|---|---|---|---|
| CINE9001 | u | INJERTO CURVADO GALVA 90º ESTAMPADO SPIRO ST VENT-ICE90 CONAIRE Ø 100/100 (material) | 2.27 |
| CINE9002 | u | INJERTO CURVADO GALVA 90º ESTAMPADO SPIRO ST VENT-ICE90 CONAIRE Ø 100/125 (material) | 2.27 |
| CINE9004 | u | INJERTO CURVADO GALVA 90º ESTAMPADO SPIRO ST VENT-ICE90 CONAIRE Ø 100/200 (material) | 2.27 |
| CINE9005 | u | INJERTO CURVADO GALVA 90º ESTAMPADO SPIRO ST VENT-ICE90 CONAIRE Ø 100/250 (material) | 2.27 |
| CINE9008 | u | INJERTO CURVADO GALVA 90º ESTAMPADO SPIRO ST VENT-ICE90 CONAIRE Ø 125/125 (material) | 2.79 |
| CINE9010 | u | INJERTO CURVADO GALVA 90º ESTAMPADO SPIRO ST VENT-ICE90 CONAIRE Ø 125/200 (material) | 2.79 |
| CINE9011 | u | INJERTO CURVADO GALVA 90º ESTAMPADO SPIRO ST VENT-ICE90 CONAIRE Ø 125/250 (material) | 2.79 |
| CINE9014 | u | INJERTO CURVADO GALVA 90º ESTAMPADO SPIRO ST VENT-ICE90 CONAIRE Ø 150/150 (material) | 3.81 |
| CINE9015 | u | INJERTO CURVADO GALVA 90º ESTAMPADO SPIRO ST VENT-ICE90 CONAIRE Ø 150/200 (material) | 3.81 |
| CINE9016 | u | INJERTO CURVADO GALVA 90º ESTAMPADO SPIRO ST VENT-ICE90 CONAIRE Ø 150/250 (material) | 3.81 |
| CINE9021 | u | INJERTO CURVADO GALVA 90º ESTAMPADO SPIRO ST VENT-ICE90 CONAIRE Ø 200/200 (material) | 5.22 |
| CINE9022 | u | INJERTO CURVADO GALVA 90º ESTAMPADO SPIRO ST VENT-ICE90 CONAIRE Ø 200/250 (material) | 5.22 |
| CINE9030 | u | INJERTO CURVADO GALVA 90º ESTAMPADO SPIRO ST VENT-ICE90 CONAIRE Ø 250/250 (material) | 8.3 |
| CIN9001 | u | INJERTO CURVADO GALVA 90º SEGMENTADO SPIRO ST VENT-ICS90 CONAIRE Ø 100/100 (material) | 6.87 |
| CIN9002 | u | INJERTO CURVADO GALVA 90º SEGMENTADO SPIRO ST VENT-ICS90 CONAIRE Ø 100/125 (material) | 7.09 |
| CIN9003 | u | INJERTO CURVADO GALVA 90º SEGMENTADO SPIRO ST VENT-ICS90 CONAIRE Ø 100/150 (material) | 7.3 |
| CIN9004 | u | INJERTO CURVADO GALVA 90º SEGMENTADO SPIRO ST VENT-ICS90 CONAIRE Ø 100/200 (material) | 7.73 |
| CIN9005 | u | INJERTO CURVADO GALVA 90º SEGMENTADO SPIRO ST VENT-ICS90 CONAIRE Ø 100/250 (material) | 7.94 |
| CIN9006 | u | INJERTO CURVADO GALVA 90º SEGMENTADO SPIRO ST VENT-ICS90 CONAIRE Ø 100/300 (material) | 8.37 |
| CIN9007 | u | INJERTO CURVADO GALVA 90º SEGMENTADO SPIRO ST VENT-ICS90 CONAIRE Ø 100/355 (material) | 8.59 |
| CIN9008 | u | INJERTO CURVADO GALVA 90º SEGMENTADO SPIRO ST VENT-ICS90 CONAIRE Ø 125/125 (material) | 7.3 |
| CIN9009 | u | INJERTO CURVADO GALVA 90º SEGMENTADO SPIRO ST VENT-ICS90 CONAIRE Ø 125/150 (material) | 7.52 |
| CIN9010 | u | INJERTO CURVADO GALVA 90º SEGMENTADO SPIRO ST VENT-ICS90 CONAIRE Ø 125/200 (material) | 7.94 |
| CIN9011 | u | INJERTO CURVADO GALVA 90º SEGMENTADO SPIRO ST VENT-ICS90 CONAIRE Ø 125/250 (material) | 8.37 |
| CIN9012 | u | INJERTO CURVADO GALVA 90º SEGMENTADO SPIRO ST VENT-ICS90 CONAIRE Ø 125/300 (material) | 9.5 |
| CIN9013 | u | INJERTO CURVADO GALVA 90º SEGMENTADO SPIRO ST VENT-ICS90 CONAIRE Ø 125/355 (material) | 9.93 |
| CIN9014 | u | INJERTO CURVADO GALVA 90º SEGMENTADO SPIRO ST VENT-ICS90 CONAIRE Ø 150/150 (material) | 8.64 |
| CIN9015 | u | INJERTO CURVADO GALVA 90º SEGMENTADO SPIRO ST VENT-ICS90 CONAIRE Ø 150/200 (material) | 9.08 |
| CIN9016 | u | INJERTO CURVADO GALVA 90º SEGMENTADO SPIRO ST VENT-ICS90 CONAIRE Ø 150/250 (material) | 9.5 |
| CIN9017 | u | INJERTO CURVADO GALVA 90º SEGMENTADO SPIRO ST VENT-ICS90 CONAIRE Ø 150/300 (material) | 9.93 |
| CIN9018 | u | INJERTO CURVADO GALVA 90º SEGMENTADO SPIRO ST VENT-ICS90 CONAIRE Ø 150/355 (material) | 10.36 |
| CIN9019 | u | INJERTO CURVADO GALVA 90º SEGMENTADO SPIRO ST VENT-ICS90 CONAIRE Ø 150/400 (material) | 10.78 |
| CIN9020 | u | INJERTO CURVADO GALVA 90º SEGMENTADO SPIRO ST VENT-ICS90 CONAIRE Ø 150/450 (material) | 11.7 |
| CIN9021 | u | INJERTO CURVADO GALVA 90º SEGMENTADO SPIRO ST VENT-ICS90 CONAIRE Ø 200/200 (material) | 10.78 |
| CIN9022 | u | INJERTO CURVADO GALVA 90º SEGMENTADO SPIRO ST VENT-ICS90 CONAIRE Ø 200/250 (material) | 11.02 |
| CIN9023 | u | INJERTO CURVADO GALVA 90º SEGMENTADO SPIRO ST VENT-ICS90 CONAIRE Ø 200/300 (material) | 11.69 |
| CIN9024 | u | INJERTO CURVADO GALVA 90º SEGMENTADO SPIRO ST VENT-ICS90 CONAIRE Ø 200/355 (material) | 12.13 |
| CIN9025 | u | INJERTO CURVADO GALVA 90º SEGMENTADO SPIRO ST VENT-ICS90 CONAIRE Ø 200/400 (material) | 12.59 |
| CIN9026 | u | INJERTO CURVADO GALVA 90º SEGMENTADO SPIRO ST VENT-ICS90 CONAIRE Ø 200/450 (material) | 13.26 |
| CIN9027 | u | INJERTO CURVADO GALVA 90º SEGMENTADO SPIRO ST VENT-ICS90 CONAIRE Ø 200/500 (material) | 13.7 |
| CIN9028 | u | INJERTO CURVADO GALVA 90º SEGMENTADO SPIRO ST VENT-ICS90 CONAIRE Ø 200/560 (material) | 14.37 |
| CIN9029 | u | INJERTO CURVADO GALVA 90º SEGMENTADO SPIRO ST VENT-ICS90 CONAIRE Ø 200/600 (material) | 16.21 |
| CIN9030 | u | INJERTO CURVADO GALVA 90º SEGMENTADO SPIRO ST VENT-ICS90 CONAIRE Ø 250/250 (material) | 10.72 |
| CIN9031 | u | INJERTO CURVADO GALVA 90º SEGMENTADO SPIRO ST VENT-ICS90 CONAIRE Ø 250/300 (material) | 11.18 |
| CIN9032 | u | INJERTO CURVADO GALVA 90º SEGMENTADO SPIRO ST VENT-ICS90 CONAIRE Ø 250/355 (material) | 11.9 |
| CIN9033 | u | INJERTO CURVADO GALVA 90º SEGMENTADO SPIRO ST VENT-ICS90 CONAIRE Ø 250/400 (material) | 12.59 |
| CIN9034 | u | INJERTO CURVADO GALVA 90º SEGMENTADO SPIRO ST VENT-ICS90 CONAIRE Ø 250/450 (material) | 13.29 |
| CIN9035 | u | INJERTO CURVADO GALVA 90º SEGMENTADO SPIRO ST VENT-ICS90 CONAIRE Ø 250/500 (material) | 13.76 |
| CIN9036 | u | INJERTO CURVADO GALVA 90º SEGMENTADO SPIRO ST VENT-ICS90 CONAIRE Ø 250/560 (material) | 14.68 |
| CIN9037 | u | INJERTO CURVADO GALVA 90º SEGMENTADO SPIRO ST VENT-ICS90 CONAIRE Ø 250/600 (material) | 15.15 |
| CIN9038 | u | INJERTO CURVADO GALVA 90º SEGMENTADO SPIRO ST VENT-ICS90 CONAIRE Ø 300/300 (material) | 12.59 |
| CIN9039 | u | INJERTO CURVADO GALVA 90º SEGMENTADO SPIRO ST VENT-ICS90 CONAIRE Ø 300/355 (material) | 13.05 |
| CIN9040 | u | INJERTO CURVADO GALVA 90º SEGMENTADO SPIRO ST VENT-ICS90 CONAIRE Ø 300/400 (material) | 16.48 |
| CIN9041 | u | INJERTO CURVADO GALVA 90º SEGMENTADO SPIRO ST VENT-ICS90 CONAIRE Ø 300/450 (material) | 17.41 |
| CIN9042 | u | INJERTO CURVADO GALVA 90º SEGMENTADO SPIRO ST VENT-ICS90 CONAIRE Ø 300/500 (material) | 18.35 |
| CIN9043 | u | INJERTO CURVADO GALVA 90º SEGMENTADO SPIRO ST VENT-ICS90 CONAIRE Ø 300/560 (material) | 20.97 |
| CIN9044 | u | INJERTO CURVADO GALVA 90º SEGMENTADO SPIRO ST VENT-ICS90 CONAIRE Ø 300/600 (material) | 21.61 |
| CIN9045 | u | INJERTO CURVADO GALVA 90º SEGMENTADO SPIRO ST VENT-ICS90 CONAIRE Ø 355/355 (material) | 23.85 |
| CIN9046 | u | INJERTO CURVADO GALVA 90º SEGMENTADO SPIRO ST VENT-ICS90 CONAIRE Ø 355/400 (material) | 24.47 |
| CIN9047 | u | INJERTO CURVADO GALVA 90º SEGMENTADO SPIRO ST VENT-ICS90 CONAIRE Ø 355/450 (material) | 29.21 |
| CIN9048 | u | INJERTO CURVADO GALVA 90º SEGMENTADO SPIRO ST VENT-ICS90 CONAIRE Ø 355/500 (material) | 30.45 |
| CIN9049 | u | INJERTO CURVADO GALVA 90º SEGMENTADO SPIRO ST VENT-ICS90 CONAIRE Ø 355/560 (material) | 35.18 |
| CIN9050 | u | INJERTO CURVADO GALVA 90º SEGMENTADO SPIRO ST VENT-ICS90 CONAIRE Ø 355/600 (material) | 36.12 |
| CIN9051 | u | INJERTO CURVADO GALVA 90º SEGMENTADO SPIRO ST VENT-ICS90 CONAIRE Ø 400/400 (material) | 33.64 |
| CIN9052 | u | INJERTO CURVADO GALVA 90º SEGMENTADO SPIRO ST VENT-ICS90 CONAIRE Ø 400/450 (material) | 31.43 |
| CIN9053 | u | INJERTO CURVADO GALVA 90º SEGMENTADO SPIRO ST VENT-ICS90 CONAIRE Ø 400/500 (material) | 32.73 |
| CIN9054 | u | INJERTO CURVADO GALVA 90º SEGMENTADO SPIRO ST VENT-ICS90 CONAIRE Ø 400/560 (material) | 34.34 |
| CIN9055 | u | INJERTO CURVADO GALVA 90º SEGMENTADO SPIRO ST VENT-ICS90 CONAIRE Ø 400/600 (material) | 39.71 |
| CIN9056 | u | INJERTO CURVADO GALVA 90º SEGMENTADO SPIRO ST VENT-ICS90 CONAIRE Ø 450/450 (material) | 52.64 |
| CIN9057 | u | INJERTO CURVADO GALVA 90º SEGMENTADO SPIRO ST VENT-ICS90 CONAIRE Ø 450/500 (material) | 41.98 |
| CIN9058 | u | INJERTO CURVADO GALVA 90º SEGMENTADO SPIRO ST VENT-ICS90 CONAIRE Ø 450/560 (material) | 47.09 |
| CIN9059 | u | INJERTO CURVADO GALVA 90º SEGMENTADO SPIRO ST VENT-ICS90 CONAIRE Ø 450/600 (material) | 48.7 |
| CIN9060 | u | INJERTO CURVADO GALVA 90º SEGMENTADO SPIRO ST VENT-ICS90 CONAIRE Ø 500/500 (material) | 61.32 |
| CIN9061 | u | INJERTO CURVADO GALVA 90º SEGMENTADO SPIRO ST VENT-ICS90 CONAIRE Ø 500/560 (material) | 49.02 |
| CIN9062 | u | INJERTO CURVADO GALVA 90º SEGMENTADO SPIRO ST VENT-ICS90 CONAIRE Ø 500/600 (material) | 58.01 |
| CIN9063 | u | INJERTO CURVADO GALVA 90º SEGMENTADO SPIRO ST VENT-ICS90 CONAIRE Ø 560/560 (material) | 55.42 |
| CIN9064 | u | INJERTO CURVADO GALVA 90º SEGMENTADO SPIRO ST VENT-ICS90 CONAIRE Ø 560/600 (material) | 56.73 |
| CIN4001 | u | INJERTO CURVADO GALVA 45º SEGMENTADO SPIRO ST VENT-ICS45 CONAIRE Ø 100/100 (material) | 9.53 |
| CIN4002 | u | INJERTO CURVADO GALVA 45º SEGMENTADO SPIRO ST VENT-ICS45 CONAIRE Ø 100/125 (material) | 9.75 |
| CIN4003 | u | INJERTO CURVADO GALVA 45º SEGMENTADO SPIRO ST VENT-ICS45 CONAIRE Ø 100/150 (material) | 9.97 |
| CIN4004 | u | INJERTO CURVADO GALVA 45º SEGMENTADO SPIRO ST VENT-ICS45 CONAIRE Ø 100/200 (material) | 10.19 |
| CIN4005 | u | INJERTO CURVADO GALVA 45º SEGMENTADO SPIRO ST VENT-ICS45 CONAIRE Ø 100/250 (material) | 10.63 |
| CIN4006 | u | INJERTO CURVADO GALVA 45º SEGMENTADO SPIRO ST VENT-ICS45 CONAIRE Ø 100/300 (material) | 10.85 |
| CIN4007 | u | INJERTO CURVADO GALVA 45º SEGMENTADO SPIRO ST VENT-ICS45 CONAIRE Ø 100/355 (material) | 11.29 |
| CIN4008 | u | INJERTO CURVADO GALVA 45º SEGMENTADO SPIRO ST VENT-ICS45 CONAIRE Ø 125/125 (material) | 13.74 |
| CIN4009 | u | INJERTO CURVADO GALVA 45º SEGMENTADO SPIRO ST VENT-ICS45 CONAIRE Ø 125/150 (material) | 14.19 |
| CIN4010 | u | INJERTO CURVADO GALVA 45º SEGMENTADO SPIRO ST VENT-ICS45 CONAIRE Ø 125/200 (material) | 14.63 |
| CIN4011 | u | INJERTO CURVADO GALVA 45º SEGMENTADO SPIRO ST VENT-ICS45 CONAIRE Ø 125/250 (material) | 15.05 |
| CIN4012 | u | INJERTO CURVADO GALVA 45º SEGMENTADO SPIRO ST VENT-ICS45 CONAIRE Ø 125/300 (material) | 15.51 |
| CIN4013 | u | INJERTO CURVADO GALVA 45º SEGMENTADO SPIRO ST VENT-ICS45 CONAIRE Ø 125/355 (material) | 15.95 |
| CIN4014 | u | INJERTO CURVADO GALVA 45º SEGMENTADO SPIRO ST VENT-ICS45 CONAIRE Ø 150/150 (material) | 15.05 |
| CIN4015 | u | INJERTO CURVADO GALVA 45º SEGMENTADO SPIRO ST VENT-ICS45 CONAIRE Ø 150/200 (material) | 15.51 |
| CIN4016 | u | INJERTO CURVADO GALVA 45º SEGMENTADO SPIRO ST VENT-ICS45 CONAIRE Ø 150/250 (material) | 15.95 |
| CIN4017 | u | INJERTO CURVADO GALVA 45º SEGMENTADO SPIRO ST VENT-ICS45 CONAIRE Ø 150/300 (material) | 16.37 |
| CIN4018 | u | INJERTO CURVADO GALVA 45º SEGMENTADO SPIRO ST VENT-ICS45 CONAIRE Ø 150/355 (material) | 16.81 |
| CIN4019 | u | INJERTO CURVADO GALVA 45º SEGMENTADO SPIRO ST VENT-ICS45 CONAIRE Ø 150/400 (material) | 17.25 |
| CIN4020 | u | INJERTO CURVADO GALVA 45º SEGMENTADO SPIRO ST VENT-ICS45 CONAIRE Ø 150/450 (material) | 17.69 |
| CIN4021 | u | INJERTO CURVADO GALVA 45º SEGMENTADO SPIRO ST VENT-ICS45 CONAIRE Ø 200/200 (material) | 18 |
| CIN4022 | u | INJERTO CURVADO GALVA 45º SEGMENTADO SPIRO ST VENT-ICS45 CONAIRE Ø 200/250 (material) | 18.46 |
| CIN4023 | u | INJERTO CURVADO GALVA 45º SEGMENTADO SPIRO ST VENT-ICS45 CONAIRE Ø 200/300 (material) | 18.91 |
| CIN4024 | u | INJERTO CURVADO GALVA 45º SEGMENTADO SPIRO ST VENT-ICS45 CONAIRE Ø 200/355 (material) | 19.59 |
| CIN4025 | u | INJERTO CURVADO GALVA 45º SEGMENTADO SPIRO ST VENT-ICS45 CONAIRE Ø 200/400 (material) | 20.04 |
| CIN4026 | u | INJERTO CURVADO GALVA 45º SEGMENTADO SPIRO ST VENT-ICS45 CONAIRE Ø 200/450 (material) | 20.51 |
| CIN4027 | u | INJERTO CURVADO GALVA 45º SEGMENTADO SPIRO ST VENT-ICS45 CONAIRE Ø 200/500 (material) | 21.19 |
| CIN4028 | u | INJERTO CURVADO GALVA 45º SEGMENTADO SPIRO ST VENT-ICS45 CONAIRE Ø 200/560 (material) | 21.87 |
| CIN4029 | u | INJERTO CURVADO GALVA 45º SEGMENTADO SPIRO ST VENT-ICS45 CONAIRE Ø 200/600 (material) | 22.33 |
| CIN4030 | u | INJERTO CURVADO GALVA 45º SEGMENTADO SPIRO ST VENT-ICS45 CONAIRE Ø 250/250 (material) | 21.63 |
| CIN4031 | u | INJERTO CURVADO GALVA 45º SEGMENTADO SPIRO ST VENT-ICS45 CONAIRE Ø 250/300 (material) | 22.11 |
| CIN4032 | u | INJERTO CURVADO GALVA 45º SEGMENTADO SPIRO ST VENT-ICS45 CONAIRE Ø 250/355 (material) | 22.81 |
| CIN4033 | u | INJERTO CURVADO GALVA 45º SEGMENTADO SPIRO ST VENT-ICS45 CONAIRE Ø 250/400 (material) | 23.53 |
| CIN4034 | u | INJERTO CURVADO GALVA 45º SEGMENTADO SPIRO ST VENT-ICS45 CONAIRE Ø 250/450 (material) | 24.01 |
| CIN4035 | u | INJERTO CURVADO GALVA 45º SEGMENTADO SPIRO ST VENT-ICS45 CONAIRE Ø 250/500 (material) | 24.72 |
| CIN4036 | u | INJERTO CURVADO GALVA 45º SEGMENTADO SPIRO ST VENT-ICS45 CONAIRE Ø 250/560 (material) | 25.67 |
| CIN4037 | u | INJERTO CURVADO GALVA 45º SEGMENTADO SPIRO ST VENT-ICS45 CONAIRE Ø 250/600 (material) | 29.71 |
| CIN4038 | u | INJERTO CURVADO GALVA 45º SEGMENTADO SPIRO ST VENT-ICS45 CONAIRE Ø 300/300 (material) | 29.24 |
| CIN4039 | u | INJERTO CURVADO GALVA 45º SEGMENTADO SPIRO ST VENT-ICS45 CONAIRE Ø 300/355 (material) | 29.71 |
| CIN4040 | u | INJERTO CURVADO GALVA 45º SEGMENTADO SPIRO ST VENT-ICS45 CONAIRE Ø 300/400 (material) | 35.82 |
| CIN4041 | u | INJERTO CURVADO GALVA 45º SEGMENTADO SPIRO ST VENT-ICS45 CONAIRE Ø 300/450 (material) | 36.77 |
| CIN4042 | u | INJERTO CURVADO GALVA 45º SEGMENTADO SPIRO ST VENT-ICS45 CONAIRE Ø 300/500 (material) | 37.72 |
| CIN4043 | u | INJERTO CURVADO GALVA 45º SEGMENTADO SPIRO ST VENT-ICS45 CONAIRE Ø 300/560 (material) | 39 |
| CIN4044 | u | INJERTO CURVADO GALVA 45º SEGMENTADO SPIRO ST VENT-ICS45 CONAIRE Ø 300/600 (material) | 39.63 |
| CIN4045 | u | INJERTO CURVADO GALVA 45º SEGMENTADO SPIRO ST VENT-ICS45 CONAIRE Ø 355/355 (material) | 40.58 |
| CIN4046 | u | INJERTO CURVADO GALVA 45º SEGMENTADO SPIRO ST VENT-ICS45 CONAIRE Ø 355/400 (material) | 41.21 |
| CIN4047 | u | INJERTO CURVADO GALVA 45º SEGMENTADO SPIRO ST VENT-ICS45 CONAIRE Ø 355/450 (material) | 42.49 |
| CIN4048 | u | INJERTO CURVADO GALVA 45º SEGMENTADO SPIRO ST VENT-ICS45 CONAIRE Ø 355/500 (material) | 43.44 |
| CIN4049 | u | INJERTO CURVADO GALVA 45º SEGMENTADO SPIRO ST VENT-ICS45 CONAIRE Ø 355/560 (material) | 45.03 |
| CIN4050 | u | INJERTO CURVADO GALVA 45º SEGMENTADO SPIRO ST VENT-ICS45 CONAIRE Ø 355/600 (material) | 45.98 |
| CIN4051 | u | INJERTO CURVADO GALVA 45º SEGMENTADO SPIRO ST VENT-ICS45 CONAIRE Ø 400/400 (material) | 47.91 |
| CIN4052 | u | INJERTO CURVADO GALVA 45º SEGMENTADO SPIRO ST VENT-ICS45 CONAIRE Ø 400/450 (material) | 48.89 |
| CIN4053 | u | INJERTO CURVADO GALVA 45º SEGMENTADO SPIRO ST VENT-ICS45 CONAIRE Ø 400/500 (material) | 50.22 |
| CIN4054 | u | INJERTO CURVADO GALVA 45º SEGMENTADO SPIRO ST VENT-ICS45 CONAIRE Ø 400/560 (material) | 51.87 |
| CIN4055 | u | INJERTO CURVADO GALVA 45º SEGMENTADO SPIRO ST VENT-ICS45 CONAIRE Ø 400/600 (material) | 52.86 |
| CIN4056 | u | INJERTO CURVADO GALVA 45º SEGMENTADO SPIRO ST VENT-ICS45 CONAIRE Ø 450/450 (material) | 53.84 |
| CIN4057 | u | INJERTO CURVADO GALVA 45º SEGMENTADO SPIRO ST VENT-ICS45 CONAIRE Ø 450/500 (material) | 56.49 |
| CIN4058 | u | INJERTO CURVADO GALVA 45º SEGMENTADO SPIRO ST VENT-ICS45 CONAIRE Ø 450/560 (material) | 58.47 |
| CIN4059 | u | INJERTO CURVADO GALVA 45º SEGMENTADO SPIRO ST VENT-ICS45 CONAIRE Ø 450/600 (material) | 59.45 |
| CIN4060 | u | INJERTO CURVADO GALVA 45º SEGMENTADO SPIRO ST VENT-ICS45 CONAIRE Ø 500/500 (material) | 64.4 |
| CIN4061 | u | INJERTO CURVADO GALVA 45º SEGMENTADO SPIRO ST VENT-ICS45 CONAIRE Ø 500/560 (material) | 65.39 |
| CIN4062 | u | INJERTO CURVADO GALVA 45º SEGMENTADO SPIRO ST VENT-ICS45 CONAIRE Ø 500/600 (material) | 66.71 |
| CIN4063 | u | INJERTO CURVADO GALVA 45º SEGMENTADO SPIRO ST VENT-ICS45 CONAIRE Ø 560/560 (material) | 75.3 |
| CIN4064 | u | INJERTO CURVADO GALVA 45º SEGMENTADO SPIRO ST VENT-ICS45 CONAIRE Ø 560/600 (material) | 76.3 |
| CIP4001 | u | INJERTO PLANO GALVA 45º SEGMENTADO SPIRO ST VENT-IPLS45 CONAIRE Ø 100 (material) | 7.67 |
| CIP4002 | u | INJERTO PLANO GALVA 45º SEGMENTADO SPIRO ST VENT-IPLS45 CONAIRE Ø 125 (material) | 9.71 |
| CIP4003 | u | INJERTO PLANO GALVA 45º SEGMENTADO SPIRO ST VENT-IPLS45 CONAIRE Ø 150 (material) | 11.65 |
| CIP4004 | u | INJERTO PLANO GALVA 45º SEGMENTADO SPIRO ST VENT-IPLS45 CONAIRE Ø 200 (material) | 14.31 |
| CIP4005 | u | INJERTO PLANO GALVA 45º SEGMENTADO SPIRO ST VENT-IPLS45 CONAIRE Ø 250 (material) | 18.48 |
| CIP4006 | u | INJERTO PLANO GALVA 45º SEGMENTADO SPIRO ST VENT-IPLS45 CONAIRE Ø 300 (material) | 22.75 |
| CIP4007 | u | INJERTO PLANO GALVA 45º SEGMENTADO SPIRO ST VENT-IPLS45 CONAIRE Ø 355 (material) | 27.74 |
| CIP4008 | u | INJERTO PLANO GALVA 45º SEGMENTADO SPIRO ST VENT-IPLS45 CONAIRE Ø 400 (material) | 32.01 |
| CIP4009 | u | INJERTO PLANO GALVA 45º SEGMENTADO SPIRO ST VENT-IPLS45 CONAIRE Ø 450 (material) | 40.76 |
| CIP4010 | u | INJERTO PLANO GALVA 45º SEGMENTADO SPIRO ST VENT-IPLS45 CONAIRE Ø 500 (material) | 64.78 |
| CIP4011 | u | INJERTO PLANO GALVA 45º SEGMENTADO SPIRO ST VENT-IPLS45 CONAIRE Ø 560 (material) | 76.18 |
| CIP4012 | u | INJERTO PLANO GALVA 45º SEGMENTADO SPIRO ST VENT-IPLS45 CONAIRE Ø 600 (material) | 91.5 |
| CIP4013 | u | INJERTO PLANO GALVA 45º SEGMENTADO SPIRO ST VENT-IPLS45 CONAIRE Ø 630 (material) | 106.74 |
| CIP4014 | u | INJERTO PLANO GALVA 45º SEGMENTADO SPIRO ST VENT-IPLS45 CONAIRE Ø 710 (material) | 124.14 |
| CIP4015 | u | INJERTO PLANO GALVA 45º SEGMENTADO SPIRO ST VENT-IPLS45 CONAIRE Ø 800 (material) | 171.54 |
| CIP4016 | u | INJERTO PLANO GALVA 45º SEGMENTADO SPIRO ST VENT-IPLS45 CONAIRE Ø 900 (material) | 220.99 |
| CIP4017 | u | INJERTO PLANO GALVA 45º SEGMENTADO SPIRO ST VENT-IPLS45 CONAIRE Ø 1000 (material) | 266.86 |
| CIP9001 | u | INJERTO PLANO GALVA 90º SEGMENTADO SPIRO ST VENT-IPLS90 CONAIRE Ø 100 (material) | 7.67 |
| CIP9002 | u | INJERTO PLANO GALVA 90º SEGMENTADO SPIRO ST VENT-IPLS90 CONAIRE Ø 125 (material) | 9.71 |
| CIP9003 | u | INJERTO PLANO GALVA 90º SEGMENTADO SPIRO ST VENT-IPLS90 CONAIRE Ø 150 (material) | 11.65 |
| CIP9004 | u | INJERTO PLANO GALVA 90º SEGMENTADO SPIRO ST VENT-IPLS90 CONAIRE Ø 200 (material) | 14.31 |
| CIP9005 | u | INJERTO PLANO GALVA 90º SEGMENTADO SPIRO ST VENT-IPLS90 CONAIRE Ø 250 (material) | 18.48 |
| CIP9006 | u | INJERTO PLANO GALVA 90º SEGMENTADO SPIRO ST VENT-IPLS90 CONAIRE Ø 300 (material) | 22.75 |
| CIP9007 | u | INJERTO PLANO GALVA 90º SEGMENTADO SPIRO ST VENT-IPLS90 CONAIRE Ø 355 (material) | 27.74 |
| CIP9008 | u | INJERTO PLANO GALVA 90º SEGMENTADO SPIRO ST VENT-IPLS90 CONAIRE Ø 400 (material) | 32.01 |
| CIP9009 | u | INJERTO PLANO GALVA 90º SEGMENTADO SPIRO ST VENT-IPLS90 CONAIRE Ø 450 (material) | 40.76 |
| CIP9010 | u | INJERTO PLANO GALVA 90º SEGMENTADO SPIRO ST VENT-IPLS90 CONAIRE Ø 500 (material) | 64.78 |
| CIP9011 | u | INJERTO PLANO GALVA 90º SEGMENTADO SPIRO ST VENT-IPLS90 CONAIRE Ø 560 (material) | 76.18 |
| CIP9012 | u | INJERTO PLANO GALVA 90º SEGMENTADO SPIRO ST VENT-IPLS90 CONAIRE Ø 600 (material) | 91.5 |
| CIP9013 | u | INJERTO PLANO GALVA 90º SEGMENTADO SPIRO ST VENT-IPLS90 CONAIRE Ø 630 (material) | 106.74 |
| CIP9014 | u | INJERTO PLANO GALVA 90º SEGMENTADO SPIRO ST VENT-IPLS90 CONAIRE Ø 710 (material) | 124.14 |
| CIP9015 | u | INJERTO PLANO GALVA 90º SEGMENTADO SPIRO ST VENT-IPLS90 CONAIRE Ø 800 (material) | 171.54 |
| CIP9016 | u | INJERTO PLANO GALVA 90º SEGMENTADO SPIRO ST VENT-IPLS90 CONAIRE Ø 900 (material) | 220.99 |
| CIP9017 | u | INJERTO PLANO GALVA 90º SEGMENTADO SPIRO ST VENT-IPLS90 CONAIRE Ø 1000 (material) | 266.86 |
| CIP001 | u | INJERTO PESTAÑA GALVA 90º SEGMENTADO SPIRO ST VENT-IPES90 CONAIRE Ø 100 (material) | 2.42 |
| CIP002 | u | INJERTO PESTAÑA GALVA 90º SEGMENTADO SPIRO ST VENT-IPES90 CONAIRE Ø 125 (material) | 2.57 |
| CIP003 | u | INJERTO PESTAÑA GALVA 90º SEGMENTADO SPIRO ST VENT-IPES90 CONAIRE Ø 150 (material) | 3.18 |
| CIP004 | u | INJERTO PESTAÑA GALVA 90º SEGMENTADO SPIRO ST VENT-IPES90 CONAIRE Ø 200 (material) | 3.49 |
| CIP005 | u | INJERTO PESTAÑA GALVA 90º SEGMENTADO SPIRO ST VENT-IPES90 CONAIRE Ø 250 (material) | 3.81 |
| CIP006 | u | INJERTO PESTAÑA GALVA 90º SEGMENTADO SPIRO ST VENT-IPES90 CONAIRE Ø 300 (material) | 4.66 |
| CIP007 | u | INJERTO PESTAÑA GALVA 90º SEGMENTADO SPIRO ST VENT-IPES90 CONAIRE Ø 355 (material) | 5 |
| CIP008 | u | INJERTO PESTAÑA GALVA 90º SEGMENTADO SPIRO ST VENT-IPES90 CONAIRE Ø 400 (material) | 7.1 |
| CIP009 | u | INJERTO PESTAÑA GALVA 90º SEGMENTADO SPIRO ST VENT-IPES90 CONAIRE Ø 450 (material) | 8.32 |
| CIP010 | u | INJERTO PESTAÑA GALVA 90º SEGMENTADO SPIRO ST VENT-IPES90 CONAIRE Ø 500 (material) | 9.74 |
| CIP011 | u | INJERTO PESTAÑA GALVA 90º SEGMENTADO SPIRO ST VENT-IPES90 CONAIRE Ø 560 (material) | 10.25 |
| CIP012 | u | INJERTO PESTAÑA GALVA 90º SEGMENTADO SPIRO ST VENT-IPES90 CONAIRE Ø 600 (material) | 10.6 |
| CIP013 | u | INJERTO PESTAÑA GALVA 90º SEGMENTADO SPIRO ST VENT-IPES90 CONAIRE Ø 630 (material) | 12.99 |
| CIP014 | u | INJERTO PESTAÑA GALVA 90º SEGMENTADO SPIRO ST VENT-IPES90 CONAIRE Ø 710 (material) | 15.75 |
| CIP015 | u | INJERTO PESTAÑA GALVA 90º SEGMENTADO SPIRO ST VENT-IPES90 CONAIRE Ø 800 (material) | 19.26 |
| CIP016 | u | INJERTO PESTAÑA GALVA 90º SEGMENTADO SPIRO ST VENT-IPES90 CONAIRE Ø 900 (material) | 20.78 |
| CIP017 | u | INJERTO PESTAÑA GALVA 90º SEGMENTADO SPIRO ST VENT-IPES90 CONAIRE Ø 1000 (material) | 24.07 |
| CIP018 | u | INJERTO PESTAÑA GALVA 90º SEGMENTADO SPIRO ST VENT-IPES90 CONAIRE Ø 1120 (material) | 25.77 |
| CIP019 | u | INJERTO PESTAÑA GALVA 90º SEGMENTADO SPIRO ST VENT-IPES90 CONAIRE Ø 1250 (material) | 27.85 |
| CIPE001 | u | INJERTO PESTAÑA GALVA 90º ESTAMPADO SPIRO ST VENT-IPEE90 CONAIRE Ø 100 (material) | 2.12 |
| CIPE002 | u | INJERTO PESTAÑA GALVA 90º ESTAMPADO SPIRO ST VENT-IPEE90 CONAIRE Ø 125 (material) | 2.36 |
| CIPE003 | u | INJERTO PESTAÑA GALVA 90º ESTAMPADO SPIRO ST VENT-IPEE90 CONAIRE Ø 150 (material) | 2.33 |
| CIPE004 | u | INJERTO PESTAÑA GALVA 90º ESTAMPADO SPIRO ST VENT-IPEE90 CONAIRE Ø 200 (material) | 2.61 |
| CIN9067 | u | INJERTO CURVADO GALVA 90º SEGMENTADO SPIRO ST VENT-ICS90 CONAIRE Ø 355/710 (material) | 39.93 |
| CIN9065 | u | INJERTO CURVADO GALVA 90º SEGMENTADO SPIRO ST VENT-ICS90 CONAIRE Ø 600/600 (material) | 57.69 |
| CIN9066 | u | INJERTO CURVADO GALVA 90º SEGMENTADO SPIRO ST VENT-ICS90 CONAIRE Ø 600/710 (material) | 58.66 |

###### CT000 TAPA-STV

| Código | Ud | Descripción | Precio |
|---|---|---|---|
| CT002 | u | TAPA CIEGA GALVA SEGMENTADA SPIRO ST VENT-TCS CONAIRE Ø 125 (material) | 2.38 |
| CT003 | u | TAPA CIEGA GALVA SEGMENTADA SPIRO ST VENT-TCS CONAIRE Ø 150 (material) | 2.55 |
| CT004 | u | TAPA CIEGA GALVA SEGMENTADA SPIRO ST VENT-TCS CONAIRE Ø 200 (material) | 2.79 |
| CT005 | u | TAPA CIEGA GALVA SEGMENTADA SPIRO ST VENT-TCS CONAIRE Ø 250 (material) | 5.81 |
| CT006 | u | TAPA CIEGA GALVA SEGMENTADA SPIRO ST VENT-TCS CONAIRE Ø 300 (material) | 7.91 |
| CT007 | u | TAPA CIEGA GALVA SEGMENTADA SPIRO ST VENT-TCS CONAIRE Ø 355 (material) | 11.77 |
| CT008 | u | TAPA CIEGA GALVA SEGMENTADA SPIRO ST VENT-TCS CONAIRE Ø 400 (material) | 13.9 |
| CT009 | u | TAPA CIEGA GALVA SEGMENTADA SPIRO ST VENT-TCS CONAIRE Ø 450 (material) | 16.32 |
| CT010 | u | TAPA CIEGA GALVA SEGMENTADA SPIRO ST VENT-TCS CONAIRE Ø 500 (material) | 21.36 |
| CT011 | u | TAPA CIEGA GALVA SEGMENTADA SPIRO ST VENT-TCS CONAIRE Ø 560 (material) | 25.57 |
| CT012 | u | TAPA CIEGA GALVA SEGMENTADA SPIRO ST VENT-TCS CONAIRE Ø 600 (material) | 29.15 |
| CT013 | u | TAPA CIEGA GALVA SEGMENTADA SPIRO ST VENT-TCS CONAIRE Ø 630 (material) | 33.09 |
| CT014 | u | TAPA CIEGA GALVA SEGMENTADA SPIRO ST VENT-TCS CONAIRE Ø 710 (material) | 38.91 |
| CT015 | u | TAPA CIEGA GALVA SEGMENTADA SPIRO ST VENT-TCS CONAIRE Ø 800 (material) | 49.96 |
| CT016 | u | TAPA CIEGA GALVA SEGMENTADA SPIRO ST VENT-TCS CONAIRE Ø 900 (material) | 58.36 |
| CT017 | u | TAPA CIEGA GALVA SEGMENTADA SPIRO ST VENT-TCS CONAIRE Ø 1000 (material) | 72.21 |
| CT018 | u | TAPA CIEGA GALVA SEGMENTADA SPIRO ST VENT-TCS CONAIRE Ø 1120 (material) | 89.32 |
| CT019 | u | TAPA CIEGA GALVA SEGMENTADA SPIRO ST VENT-TCS CONAIRE Ø 1250 (material) | 97.58 |
| CTE001 | u | TAPA CIEGA GALVA ESTAMPADA SPIRO ST VENT-TCE CONAIRE Ø 100 (material) | 0 |
| CTE002 | u | TAPA CIEGA GALVA ESTAMPADA SPIRO ST VENT-TCE CONAIRE Ø 125 (material) | 0 |
| CTE003 | u | TAPA CIEGA GALVA ESTAMPADA SPIRO ST VENT-TCE CONAIRE Ø 150 (material) | 0 |
| CTE004 | u | TAPA CIEGA GALVA ESTAMPADA SPIRO ST VENT-TCE CONAIRE Ø 200 (material) | 0 |
| CTE005 | u | TAPA CIEGA GALVA ESTAMPADA SPIRO ST VENT-TCE CONAIRE Ø 250 (material) | 0 |
| CTM002 | u | TAPA MALLA GALVA SEGMENTADA SPIRO ST VENT-TMS CONAIRE Ø 125 (material) | 6.89 |
| CTM003 | u | TAPA MALLA GALVA SEGMENTADA SPIRO ST VENT-TMS CONAIRE Ø 150 (material) | 7.14 |
| CTM004 | u | TAPA MALLA GALVA SEGMENTADA SPIRO ST VENT-TMS CONAIRE Ø 200 (material) | 7.37 |
| CTM005 | u | TAPA MALLA GALVA SEGMENTADA SPIRO ST VENT-TMS CONAIRE Ø 250 (material) | 7.56 |
| CTM006 | u | TAPA MALLA GALVA SEGMENTADA SPIRO ST VENT-TMS CONAIRE Ø 300 (material) | 9.47 |
| CTM007 | u | TAPA MALLA GALVA SEGMENTADA SPIRO ST VENT-TMS CONAIRE Ø 355 (material) | 10.04 |
| CTM008 | u | TAPA MALLA GALVA SEGMENTADA SPIRO ST VENT-TMS CONAIRE Ø 400 (material) | 10.86 |
| CTM009 | u | TAPA MALLA GALVA SEGMENTADA SPIRO ST VENT-TMS CONAIRE Ø 450 (material) | 14.73 |
| CTM010 | u | TAPA MALLA GALVA SEGMENTADA SPIRO ST VENT-TMS CONAIRE Ø 500 (material) | 16.46 |
| CTM011 | u | TAPA MALLA GALVA SEGMENTADA SPIRO ST VENT-TMS CONAIRE Ø 560 (material) | 19.35 |
| CTM012 | u | TAPA MALLA GALVA SEGMENTADA SPIRO ST VENT-TMS CONAIRE Ø 600 (material) | 19.23 |
| CTM013 | u | TAPA MALLA GALVA SEGMENTADA SPIRO ST VENT-TMS CONAIRE Ø 630 (material) | 20.62 |
| CTM014 | u | TAPA MALLA GALVA SEGMENTADA SPIRO ST VENT-TMS CONAIRE Ø 710 (material) | 23.62 |
| CTM015 | u | TAPA MALLA GALVA SEGMENTADA SPIRO ST VENT-TMS CONAIRE Ø 800 (material) | 30.63 |
| CTM016 | u | TAPA MALLA GALVA SEGMENTADA SPIRO ST VENT-TMS CONAIRE Ø 900 (material) | 32.84 |
| CTM017 | u | TAPA MALLA GALVA SEGMENTADA SPIRO ST VENT-TMS CONAIRE Ø 1000 (material) | 42 |
| CTM018 | u | TAPA MALLA GALVA SEGMENTADA SPIRO ST VENT-TMS CONAIRE Ø 1120 (material) | 45.74 |
| CTM019 | u | TAPA MALLA GALVA SEGMENTADA SPIRO ST VENT-TMS CONAIRE Ø 1250 (material) | 49.5 |
| CTME001 | u | TAPA MALLA GALVA ESTAMPADA SPIRO VENT CONAIRE Ø 100 (material) | 0 |
| CTME002 | u | TAPA MALLA GALVA ESTAMPADA SPIRO VENT CONAIRE Ø 125 (material) | 0 |
| CTME003 | u | TAPA MALLA GALVA ESTAMPADA SPIRO VENT CONAIRE Ø 150 (material) | 0 |
| CTME004 | u | TAPA MALLA GALVA ESTAMPADA SPIRO VENT CONAIRE Ø 200 (material) | 0 |
| CTME005 | u | TAPA MALLA GALVA ESTAMPADA SPIRO VENT CONAIRE Ø 250 (material) | 0 |

###### CME000 MANGUITO DE UNION

| Código | Ud | Descripción | Precio |
|---|---|---|---|
| CIC002 | u | MANGUITO CORONA GALVA SEGMENTADO SPIRO ST VENT-MCS CONAIRE Ø 125 (material) | 2.76 |
| CIC003 | u | MANGUITO CORONA GALVA SEGMENTADO SPIRO ST VENT-MCS CONAIRE Ø 150 (material) | 3.09 |
| CIC004 | u | MANGUITO CORONA GALVA SEGMENTADO SPIRO ST VENT-MCS CONAIRE Ø 200 (material) | 3.75 |
| CIC005 | u | MANGUITO CORONA GALVA SEGMENTADO SPIRO ST VENT-MCS CONAIRE Ø 250 (material) | 4.26 |
| CIC006 | u | MANGUITO CORONA GALVA SEGMENTADO SPIRO ST VENT-MCS CONAIRE Ø 300 (material) | 4.77 |
| CIC007 | u | MANGUITO CORONA GALVA SEGMENTADO SPIRO ST VENT-MCS CONAIRE Ø 355 (material) | 5.32 |
| CIC008 | u | MANGUITO CORONA GALVA SEGMENTADO SPIRO ST VENT-MCS CONAIRE Ø 400 (material) | 5.78 |
| CME001 | u | MANGUITO UNION GALVA SPIRO ST VENT-MU CONAIRE d=100 (material) | 1.32 |
| CME002 | u | MANGUITO UNION GALVA SPIRO ST VENT-MU CONAIRE d=125 (material) | 1.48 |
| CME003 | u | MANGUITO UNION GALVA SPIRO ST VENT-MU CONAIRE d=150 (material) | 1.68 |
| CME004 | u | MANGUITO UNION GALVA SPIRO ST VENT-MU CONAIRE d=200 (material) | 2.16 |
| CME005 | u | MANGUITO UNION GALVA SPIRO ST VENT-MU CONAIRE d=250 (material) | 2.88 |
| CME006 | u | MANGUITO UNION GALVA SPIRO ST VENT-MU CONAIRE d=300 (material) | 3.07 |
| CME007 | u | MANGUITO UNION GALVA SPIRO ST VENT-MU CONAIRE d=355 (material) | 3.61 |
| CME008 | u | MANGUITO UNION GALVA SPIRO ST VENT-MU CONAIRE d=400 (material) | 4.1 |
| CME009 | u | MANGUITO UNION GALVA SPIRO ST VENT-MU CONAIRE d=450 (material) | 4.66 |
| CME010 | u | MANGUITO UNION GALVA SPIRO ST VENT-MU CONAIRE d=500 (material) | 5.32 |
| CME011 | u | MANGUITO UNION GALVA SPIRO ST VENT-MU CONAIRE d=560 (material) | 6.47 |
| CME012 | u | MANGUITO UNION GALVA SPIRO ST VENT-MU CONAIRE d=600 (material) | 6.75 |
| CME013 | u | MANGUITO UNION GALVA SPIRO ST VENT-MU CONAIRE d=630 (material) | 8.02 |
| CME014 | u | MANGUITO UNION GALVA SPIRO ST VENT-MU CONAIRE d=710 (material) | 8.59 |
| CME015 | u | MANGUITO UNION GALVA SPIRO ST VENT-MU CONAIRE d=800 (material) | 10.68 |
| CME016 | u | MANGUITO UNION GALVA SPIRO ST VENT-MU CONAIRE d=900 (material) | 13.66 |
| CME017 | u | MANGUITO UNION GALVA SPIRO ST VENT-MU CONAIRE d=1000 (material) | 14.57 |
| CME018 | u | MANGUITO UNION GALVA SPIRO ST VENT-MU CONAIRE d=1120 (material) | 17.41 |
| CME019 | u | MANGUITO UNION GALVA SPIRO ST VENT-MU CONAIRE d=1250 (material) | 18.7 |
| CMEE001 | u | MANGUITO UNION GALVA ESTAMPADO SPIRO VENT CONAIRE d=100 (material) | 0 |
| CMEE002 | u | MANGUITO UNION GALVA ESTAMPADO SPIRO VENT CONAIRE d=125 (material) | 0 |
| CMEE003 | u | MANGUITO UNION GALVA ESTAMPADO SPIRO VENT CONAIRE d=150 (material) | 0 |
| CMEE004 | u | MANGUITO UNION GALVA ESTAMPADO SPIRO VENT CONAIRE d=200 (material) | 0 |
| CMEE005 | u | MANGUITO UNION GALVA ESTAMPADO SPIRO VENT CONAIRE d=250 (material) | 0 |
| RAAC001 | u | MANGUITO ROSCADO GALVA SEGMENTADO SPIRO ST VENT-MRS CONAIRE Ø 100 (material) | 2.39 |
| RAAC002 | u | MANGUITO ROSCADO GALVA SEGMENTADO SPIRO ST VENT-MRS CONAIRE Ø 125 (material) | 2.73 |
| RAAC003 | u | MANGUITO ROSCADO GALVA SEGMENTADO SPIRO ST VENT-MRS CONAIRE Ø 150 (material) | 3.09 |
| RAAC004 | u | MANGUITO ROSCADO GALVA SEGMENTADO SPIRO ST VENT-MRS CONAIRE Ø 200 (material) | 3.66 |
| RAAC005 | u | MANGUITO ROSCADO GALVA SEGMENTADO SPIRO ST VENT-MRS CONAIRE Ø 250 (material) | 4.26 |
| RAAC006 | u | MANGUITO ROSCADO GALVA SEGMENTADO SPIRO ST VENT-MRS CONAIRE Ø 300 (material) | 4.84 |
| RAAC007 | u | MANGUITO ROSCADO GALVA SEGMENTADO SPIRO ST VENT-MRS CONAIRE Ø 355 (material) | 5.49 |
| RAAC008 | u | MANGUITO ROSCADO GALVA SEGMENTADO SPIRO ST VENT-MRS CONAIRE Ø 400 (material) | 5.99 |

###### CMRA0000 ACOPLE R-STV

| Código | Ud | Descripción | Precio |
|---|---|---|---|
| CMRA001 | u | ACOPLE REJILLA GALVA CONDUCTO CIRCULAR SEGMENTADO SPIRO ST VENT-AR CONAIRE A+B D=hasta 300 (material) | 8.66 |
| CMRA002 | u | ACOPLE REJILLA GALVA CONDUCTO CIRCULAR SEGMENTADO SPIRO ST VENT-AR CONAIRE A+B D=300 a 400 (material) | 10.32 |
| CMRA003 | u | ACOPLE REJILLA GALVA CONDUCTO CIRCULAR SEGMENTADO SPIRO ST VENT-AR CONAIRE A+B D=400 a 500 (material) | 11.98 |
| CMRA004 | u | ACOPLE REJILLA GALVA CONDUCTO CIRCULAR SEGMENTADO SPIRO ST VENT-AR CONAIRE A+B D=500 a 600 (material) | 14.46 |
| CMRA005 | u | ACOPLE REJILLA GALVA CONDUCTO CIRCULAR SEGMENTADO SPIRO ST VENT-AR CONAIRE A+B D=600 a 700 (material) | 15.69 |
| CMRA006 | u | ACOPLE REJILLA GALVA CONDUCTO CIRCULAR SEGMENTADO SPIRO ST VENT-AR CONAIRE A+B D=700 a 800 (material) | 17.17 |
| CMRA007 | u | ACOPLE REJILLA GALVA CONDUCTO CIRCULAR SEGMENTADO SPIRO ST VENT-AR CONAIRE A+B D=800 a 900 (material) | 18.91 |
| CMRA008 | u | ACOPLE REJILLA GALVA CONDUCTO CIRCULAR SEGMENTADO SPIRO ST VENT-AR CONAIRE A+B D=900 a 1000 (material) | 20.85 |
| CMRA009 | u | ACOPLE REJILLA GALVA CONDUCTO CIRCULAR SEGMENTADO SPIRO ST VENT-AR CONAIRE A+B D=1000 a 1100 (material) | 23.94 |
| CMRA010 | u | ACOPLE REJILLA GALVA CONDUCTO CIRCULAR SEGMENTADO SPIRO ST VENT-AR CONAIRE A+B D=1100 a 1200 (material) | 24.74 |
| CMRA011 | u | ACOPLE REJILLA GALVA CONDUCTO CIRCULAR SEGMENTADO SPIRO ST VENT-AR CONAIRE A+B D=1200 a 1300 (material) | 26.34 |
| CMRA012 | u | ACOPLE REJILLA GALVA CONDUCTO CIRCULAR SEGMENTADO SPIRO ST VENT-AR CONAIRE A+B D=1300 a 1400 (material) | 33.32 |
| CMRA013 | u | ACOPLE REJILLA GALVA CONDUCTO CIRCULAR SEGMENTADO SPIRO ST VENT-AR CONAIRE A+B D=1400 a 1500 (material) | 30.94 |
| CMRA014 | u | ACOPLE REJILLA GALVA CONDUCTO CIRCULAR SEGMENTADO SPIRO ST VENT-AR CONAIRE A+B D=1500 a 1600 (material) | 34.72 |
| CMRA015 | u | ACOPLE REJILLA GALVA CONDUCTO CIRCULAR SEGMENTADO SPIRO ST VENT-AR CONAIRE A+B D=1600 a 1700 (material) | 35.51 |
| CMRA016 | u | ACOPLE REJILLA GALVA CONDUCTO CIRCULAR SEGMENTADO SPIRO ST VENT-AR CONAIRE A+B D=1700 a 1800 (material) | 37.11 |
| CMRA017 | u | ACOPLE REJILLA GALVA CONDUCTO CIRCULAR SEGMENTADO SPIRO ST VENT-AR CONAIRE A+B D=1800 a 1900 (material) | 39.41 |
| CMRA018 | u | ACOPLE REJILLA GALVA CONDUCTO CIRCULAR SEGMENTADO SPIRO ST VENT-AR CONAIRE A+B D=1900 a 2000 (material) | 41 |
| CMRA019 | u | ACOPLE REJILLA GALVA CONDUCTO CIRCULAR SEGMENTADO SPIRO ST VENT-AR CONAIRE A+B D=2000 a 2200 (material) | 44.19 |
| CMRA020 | u | ACOPLE REJILLA GALVA CONDUCTO CIRCULAR SEGMENTADO SPIRO ST VENT-AR CONAIRE A+B D=2200 a 2400 (material) | 48.79 |
| CMRA021 | u | ACOPLE REJILLA GALVA CONDUCTO CIRCULAR SEGMENTADO SPIRO ST VENT-AR CONAIRE A+B D=2400 a 2600 (material) | 51.97 |

###### CAB0000 ABRAZADERA-M8

| Código | Ud | Descripción | Precio |
|---|---|---|---|
| CABM001 | u | ABRAZADERA ROSCA M8 GALVA SPIRO ST VENT-AM8 CONAIRE 20x1,5 Ø 100 (material) | 2.87 |
| CABM002 | u | ABRAZADERA ROSCA M8 GALVA SPIRO ST VENT-AM8 CONAIRE 20x1,5 Ø 125 (material) | 2.98 |
| CABM003 | u | ABRAZADERA ROSCA M8 GALVA SPIRO ST VENT-AM8 CONAIRE 20x1,5 Ø 150 (material) | 3.07 |
| CABM004 | u | ABRAZADERA ROSCA M8 GALVA SPIRO ST VENT-AM8 CONAIRE 20x1,5 Ø 200 (material) | 3.27 |
| CABM005 | u | ABRAZADERA ROSCA M8 GALVA SPIRO ST VENT-AM8 CONAIRE 20x1,5 Ø 250 (material) | 3.48 |
| CABM006 | u | ABRAZADERA ROSCA M8 GALVA SPIRO ST VENT-AM8 CONAIRE 20x1,5 Ø 300 (material) | 3.66 |
| CABM007 | u | ABRAZADERA ROSCA M8 GALVA SPIRO ST VENT-AM8 CONAIRE 20x1,5 Ø 355 (material) | 4.66 |
| CABM008 | u | ABRAZADERA ROSCA M8 GALVA SPIRO ST VENT-AM8 CONAIRE 20x1,5 Ø 400 (material) | 4.84 |
| CABM009 | u | ABRAZADERA ROSCA M8 GALVA SPIRO ST VENT-AM8 CONAIRE 20x1,5 Ø 450 (material) | 11.41 |
| CABM010 | u | ABRAZADERA ROSCA M8 GALVA SPIRO ST VENT-AM8 CONAIRE 20x1,5 Ø 500 (material) | 11.86 |
| CABM011 | u | ABRAZADERA ROSCA M8 GALVA SPIRO ST VENT-AM8 CONAIRE 30x2 Ø 560 (material) | 15.12 |
| CABM012 | u | ABRAZADERA ROSCA M8 GALVA SPIRO ST VENT-AM8 CONAIRE 30x2 Ø 600 (material) | 15.66 |
| CABM013 | u | ABRAZADERA ROSCA M8 GALVA SPIRO ST VENT-AM8 CONAIRE 30x2 Ø 630 (material) | 16.07 |
| CABM014 | u | ABRAZADERA ROSCA M8 GALVA SPIRO ST VENT-AM8 CONAIRE 30x2 Ø 710 (material) | 17.15 |
| CABM015 | u | ABRAZADERA ROSCA M8 GALVA SPIRO ST VENT-AM8 CONAIRE 30x2 Ø 800 (material) | 21.48 |
| CABM016 | u | ABRAZADERA ROSCA M8 GALVA SPIRO ST VENT-AM8 CONAIRE 30x3 Ø 900 (material) | 22.84 |
| CABM017 | u | ABRAZADERA ROSCA M8 GALVA SPIRO ST VENT-AM8 CONAIRE 30x3 Ø 1000 (material) | 24.97 |
| CABM018 | u | ABRAZADERA ROSCA M8 GALVA SPIRO ST VENT-AM8 CONAIRE 30x3 Ø 1120 (material) | 27.38 |
| CABM019 | u | ABRAZADERA ROSCA M8 GALVA SPIRO ST VENT-AM8 CONAIRE 30x3 Ø 1250 (material) | 29.13 |
| CABME001 | u | ABRAZADERA M8 ESTANDAR STV-AM8- 100 (material) | 0.99 |
| CABME002 | u | ABRAZADERA M8 ESTANDAR STV-AM8- 125 (material) | 1.16 |
| CABME003 | u | ABRAZADERA M8 ESTANDAR STV-AM8- 150 (material) | 1.68 |
| CABME004 | u | ABRAZADERA M8 ESTANDAR STV-AM8- 200 (material) | 2.45 |
| CABME005 | u | ABRAZADERA M8 ESTANDAR STV-AM8- 250 (material) | 3.99 |
| CABME006 | u | ABRAZADERA M8 ESTANDAR STV-AM8- 300 (material) | 4.21 |
| CABME007 | u | ABRAZADERA M8 ESTANDAR STV-AM8- 355 (material) | 7.16 |
| CABME008 | u | ABRAZADERA M8 ESTANDAR STV-AM8- 400 (material) | 8.16 |

###### CBC000 Botas

| Código | Ud | Descripción | Precio |
|---|---|---|---|
| CBC001 | u | BOTA GALVA SEGMENTADA SPIRO ST VENT-BS CONAIRE 125Ø (material) | 12.66 |
| CBC002 | u | BOTA GALVA SEGMENTADA SPIRO ST VENT-BS CONAIRE 150Ø (material) | 13.1 |
| CBC003 | u | BOTA GALVA SEGMENTADA SPIRO ST VENT-BS CONAIRE 200Ø (material) | 17.29 |
| CBC004 | u | BOTA GALVA SEGMENTADA SPIRO ST VENT-BS CONAIRE 250Ø (material) | 24.8 |
| CBC005 | u | BOTA GALVA SEGMENTADA SPIRO ST VENT-BS CONAIRE 300Ø (material) | 36.55 |
| CBC006 | u | BOTA GALVA SEGMENTADA SPIRO ST VENT-BS CONAIRE 355Ø (material) | 40.85 |
| CBC007 | u | BOTA GALVA SEGMENTADA SPIRO ST VENT-BS CONAIRE 400Ø (material) | 49.01 |

###### 0303010102 JG VENT

###### CT0000 Tubos (véase arriba)

###### CCO Codos

###### CCOL30 30º

| Código | Ud | Descripción | Precio |
|---|---|---|---|
| CCOL3002 | u | CODO GALVA 30º SEGMENTADO JG VENT CONAIRE Ø 125 (material) | 17.19 |
| CCOL3003 | u | CODO GALVA 30º SEGMENTADO JG VENT CONAIRE Ø 150 (material) | 17.62 |
| CCOL3004 | u | CODO GALVA 30º SEGMENTADO JG VENT CONAIRE Ø 200 (material) | 19.28 |
| CCOL3005 | u | CODO GALVA 30º SEGMENTADO JG VENT CONAIRE Ø 250 (material) | 21.15 |
| CCOL3006 | u | CODO GALVA 30º SEGMENTADO JG VENT CONAIRE Ø 300 (material) | 22.62 |
| CCOL3007 | u | CODO GALVA 30º SEGMENTADO JG VENT CONAIRE Ø 355 (material) | 29.07 |
| CCOL3008 | u | CODO GALVA 30º SEGMENTADO JG VENT CONAIRE Ø 400 (material) | 33.45 |
| CCOL3009 | u | CODO GALVA 30º SEGMENTADO JG VENT CONAIRE Ø 450 (material) | 38.05 |
| CCOL3010 | u | CODO GALVA 30º SEGMENTADO JG VENT CONAIRE Ø 500 (material) | 48.23 |
| CCOL3011 | u | CODO GALVA 30º SEGMENTADO JG VENT CONAIRE Ø 560 (material) | 55.36 |
| CCOL3012 | u | CODO GALVA 30º SEGMENTADO JG VENT CONAIRE Ø 600 (material) | 63.16 |
| CCOL3013 | u | CODO GALVA 30º SEGMENTADO JG VENT CONAIRE Ø 630 (material) | 68.05 |
| CCOL3014 | u | CODO GALVA 30º SEGMENTADO JG VENT CONAIRE Ø 710 (material) | 81.19 |
| CCOL3015 | u | CODO GALVA 30º SEGMENTADO JG VENT CONAIRE Ø 800 (material) | 114.57 |

###### CCOL40 45º

| Código | Ud | Descripción | Precio |
|---|---|---|---|
| CCOL4002 | u | CODO GALVA 45º SEGMENTADO JG VENT CONAIRE Ø 125 (material) | 17.58 |
| CCOL4003 | u | CODO GALVA 45º SEGMENTADO JG VENT CONAIRE Ø 150 (material) | 17.75 |
| CCOL4004 | u | CODO GALVA 45º SEGMENTADO JG VENT CONAIRE Ø 200 (material) | 20.36 |
| CCOL4005 | u | CODO GALVA 45º SEGMENTADO JG VENT CONAIRE Ø 250 (material) | 23.3 |
| CCOL4006 | u | CODO GALVA 45º SEGMENTADO JG VENT CONAIRE Ø 300 (material) | 24.94 |
| CCOL4007 | u | CODO GALVA 45º SEGMENTADO JG VENT CONAIRE Ø 355 (material) | 32.61 |
| CCOL4008 | u | CODO GALVA 45º SEGMENTADO JG VENT CONAIRE Ø 400 (material) | 38.5 |
| CCOL4009 | u | CODO GALVA 45º SEGMENTADO JG VENT CONAIRE Ø 450 (material) | 44.53 |
| CCOL4010 | u | CODO GALVA 45º SEGMENTADO JG VENT CONAIRE Ø 500 (material) | 57.02 |
| CCOL4011 | u | CODO GALVA 45º SEGMENTADO JG VENT CONAIRE Ø 560 (material) | 66.77 |
| CCOL4012 | u | CODO GALVA 45º SEGMENTADO JG VENT CONAIRE Ø 600 (material) | 79.43 |
| CCOL4013 | u | CODO GALVA 45º SEGMENTADO JG VENT CONAIRE Ø 630 (material) | 85.52 |
| CCOL4014 | u | CODO GALVA 45º SEGMENTADO JG VENT CONAIRE Ø 710 (material) | 103.47 |
| CCOL4015 | u | CODO GALVA 45º SEGMENTADO JG VENT CONAIRE Ø 800 (material) | 147.05 |
| CCOEL4001 | u | CODO GALVA 45º ESTAMPADO JG VENT CONAIRE Ø 100 (material) | 5.45 |
| CCOEL4002 | u | CODO GALVA 45º ESTAMPADO JG VENT CONAIRE Ø 125 (material) | 6.15 |
| CCOEL4003 | u | CODO GALVA 45º ESTAMPADO JG VENT CONAIRE Ø 150 (material) | 7.86 |
| CCOEL4004 | u | CODO GALVA 45º ESTAMPADO JG VENT CONAIRE Ø 200 (material) | 10.65 |

###### CCOL60 60º

| Código | Ud | Descripción | Precio |
|---|---|---|---|
| CCOL6002 | u | CODO GALVA 60º SEGMENTADO JG VENT CONAIRE Ø 125 (material) | 18.47 |
| CCOL6003 | u | CODO GALVA 60º SEGMENTADO JG VENT CONAIRE Ø 150 (material) | 19.3 |
| CCOL6004 | u | CODO GALVA 60º SEGMENTADO JG VENT CONAIRE Ø 200 (material) | 22.58 |
| CCOL6005 | u | CODO GALVA 60º SEGMENTADO JG VENT CONAIRE Ø 250 (material) | 25.89 |
| CCOL6006 | u | CODO GALVA 60º SEGMENTADO JG VENT CONAIRE Ø 300 (material) | 28.44 |
| CCOL6007 | u | CODO GALVA 60º SEGMENTADO JG VENT CONAIRE Ø 355 (material) | 38.06 |
| CCOL6008 | u | CODO GALVA 60º SEGMENTADO JG VENT CONAIRE Ø 400 (material) | 45.74 |
| CCOL6009 | u | CODO GALVA 60º SEGMENTADO JG VENT CONAIRE Ø 450 (material) | 53.56 |
| CCOL6010 | u | CODO GALVA 60º SEGMENTADO JG VENT CONAIRE Ø 500 (material) | 72.22 |
| CCOL6011 | u | CODO GALVA 60º SEGMENTADO JG VENT CONAIRE Ø 560 (material) | 84.72 |
| CCOL6012 | u | CODO GALVA 60º SEGMENTADO JG VENT CONAIRE Ø 600 (material) | 101.16 |
| CCOL6013 | u | CODO GALVA 60º SEGMENTADO JG VENT CONAIRE Ø 630 (material) | 109.62 |
| CCOL6014 | u | CODO GALVA 60º SEGMENTADO JG VENT CONAIRE Ø 710 (material) | 133.65 |
| CCOL6015 | u | CODO GALVA 60º SEGMENTADO JG VENT CONAIRE Ø 800 (material) | 194.96 |

###### CCOL90 90º

| Código | Ud | Descripción | Precio |
|---|---|---|---|
| CCOL9002 | u | CODO GALVA 90º SEGMENTADO JG VENT CONAIRE Ø 125 (material) | 21.91 |
| CCOL9003 | u | CODO GALVA 90º SEGMENTADO JG VENT CONAIRE Ø 150 (material) | 23.47 |
| CCOL9004 | u | CODO GALVA 90º SEGMENTADO JG VENT CONAIRE Ø 200 (material) | 28.43 |
| CCOL9005 | u | CODO GALVA 90º SEGMENTADO JG VENT CONAIRE Ø 250 (material) | 32.95 |
| CCOL9006 | u | CODO GALVA 90º SEGMENTADO JG VENT CONAIRE Ø 300 (material) | 35.93 |
| CCOL9007 | u | CODO GALVA 90º SEGMENTADO JG VENT CONAIRE Ø 355 (material) | 49.21 |
| CCOL9008 | u | CODO GALVA 90º SEGMENTADO JG VENT CONAIRE Ø 400 (material) | 57.65 |
| CCOL9009 | u | CODO GALVA 90º SEGMENTADO JG VENT CONAIRE Ø 450 (material) | 67.64 |
| CCOL9010 | u | CODO GALVA 90º SEGMENTADO JG VENT CONAIRE Ø 500 (material) | 94.48 |
| CCOL9011 | u | CODO GALVA 90º SEGMENTADO JG VENT CONAIRE Ø 560 (material) | 108.86 |
| CCOL9012 | u | CODO GALVA 90º SEGMENTADO JG VENT CONAIRE Ø 600 (material) | 122.83 |
| CCOL9013 | u | CODO GALVA 90º SEGMENTADO JG VENT CONAIRE Ø 630 (material) | 131.87 |
| CCOL9014 | u | CODO GALVA 90º SEGMENTADO JG VENT CONAIRE Ø 710 (material) | 165.94 |
| CCOL9015 | u | CODO GALVA 90º SEGMENTADO JG VENT CONAIRE Ø 800 (material) | 250.93 |
| CCOEL9001 | u | CODO GALVA 90º ESTAMPADO JG VENT CONAIRE Ø 100 (material) | 6.39 |
| CCOEL9002 | u | CODO GALVA 90º ESTAMPADO JG VENT CONAIRE Ø 125 (material) | 7.64 |
| CCOEL9003 | u | CODO GALVA 90º ESTAMPADO JG VENT CONAIRE Ø 150 (material) | 10.89 |
| CCOEL9004 | u | CODO GALVA 90º ESTAMPADO JG VENT CONAIRE Ø 200 (material) | 16.08 |
| CCOEL9005 | u | CODO GALVA 90º ESTAMPADO JG VENT CONAIRE Ø 250 (material) | 0 |

###### CDSL Derivaciones

| Código | Ud | Descripción | Precio |
|---|---|---|---|
| CDSL4002 | u | DERIVACION SIMPLE GALVA 45º SEGMENTADA JG VENT CONAIRE Ø 125 (material) | 49.63 |
| CDSL4003 | u | DERIVACION SIMPLE GALVA 45º SEGMENTADA JG VENT CONAIRE Ø 150 (material) | 48.86 |
| CDSL4004 | u | DERIVACION SIMPLE GALVA 45º SEGMENTADA JG VENT CONAIRE Ø 200 (material) | 52.11 |
| CDSL4005 | u | DERIVACION SIMPLE GALVA 45º SEGMENTADA JG VENT CONAIRE Ø 250 (material) | 66.98 |
| CDSL4006 | u | DERIVACION SIMPLE GALVA 45º SEGMENTADA JG VENT CONAIRE Ø 300 (material) | 77.98 |
| CDSL4007 | u | DERIVACION SIMPLE GALVA 45º SEGMENTADA JG VENT CONAIRE Ø 355 (material) | 91.28 |
| CDSL4008 | u | DERIVACION SIMPLE GALVA 45º SEGMENTADA JG VENT CONAIRE Ø 400 (material) | 109.86 |
| CDSL4009 | u | DERIVACION SIMPLE GALVA 45º SEGMENTADA JG VENT CONAIRE Ø 450 (material) | 135.49 |
| CDSL4010 | u | DERIVACION SIMPLE GALVA 45º SEGMENTADA JG VENT CONAIRE Ø 500 (material) | 183.2 |
| CDSL4011 | u | DERIVACION SIMPLE GALVA 45º SEGMENTADA JG VENT CONAIRE Ø 560 (material) | 204 |
| CDSL4012 | u | DERIVACION SIMPLE GALVA 45º SEGMENTADA JG VENT CONAIRE Ø 600 (material) | 232.3 |
| CDSL4013 | u | DERIVACION SIMPLE GALVA 45º SEGMENTADA JG VENT CONAIRE Ø 630 (material) | 250.77 |
| CDSL4014 | u | DERIVACION SIMPLE GALVA 45º SEGMENTADA JG VENT CONAIRE Ø 710 (material) | 277.71 |
| CDSL4015 | u | DERIVACION SIMPLE GALVA 45º SEGMENTADA JG VENT CONAIRE Ø 800 (material) | 355.54 |
| CDCL4002 | u | DERIVACION CONICA GALVA 45º SEGMENTADA JG VENT CONAIRE Ø 125 (material) | 52.35 |
| CDCL4003 | u | DERIVACION CONICA GALVA 45º SEGMENTADA JG VENT CONAIRE Ø 150 (material) | 49.8 |
| CDCL4004 | u | DERIVACION CONICA GALVA 45º SEGMENTADA JG VENT CONAIRE Ø 200 (material) | 53.31 |
| CDCL4005 | u | DERIVACION CONICA GALVA 45º SEGMENTADA JG VENT CONAIRE Ø 250 (material) | 69.61 |
| CDCL4006 | u | DERIVACION CONICA GALVA 45º SEGMENTADA JG VENT CONAIRE Ø 300 (material) | 81.69 |
| CDCL4007 | u | DERIVACION CONICA GALVA 45º SEGMENTADA JG VENT CONAIRE Ø 355 (material) | 96.16 |
| CDCL4008 | u | DERIVACION CONICA GALVA 45º SEGMENTADA JG VENT CONAIRE Ø 400 (material) | 116.36 |
| CDCL4009 | u | DERIVACION CONICA GALVA 45º SEGMENTADA JG VENT CONAIRE Ø 450 (material) | 143.95 |
| CDCL4010 | u | DERIVACION CONICA GALVA 45º SEGMENTADA JG VENT CONAIRE Ø 500 (material) | 195.81 |
| CDCL4011 | u | DERIVACION CONICA GALVA 45º SEGMENTADA JG VENT CONAIRE Ø 560 (material) | 218.58 |
| CDCL4012 | u | DERIVACION CONICA GALVA 45º SEGMENTADA JG VENT CONAIRE Ø 600 (material) | 248.67 |
| CDCL4013 | u | DERIVACION CONICA GALVA 45º SEGMENTADA JG VENT CONAIRE Ø 630 (material) | 268.94 |
| CDCL4014 | u | DERIVACION CONICA GALVA 45º SEGMENTADA JG VENT CONAIRE Ø 710 (material) | 297.69 |
| CDCL4015 | u | DERIVACION CONICA GALVA 45º SEGMENTADA JG VENT CONAIRE Ø 800 (material) | 382.79 |

###### CTSL Tes

| Código | Ud | Descripción | Precio |
|---|---|---|---|
| CTCL4003 | u | TE CONICA GALVA 45º SEGMENTADA JG VENT CONAIRE D/d=150/125 (material) | 31.71 |
| CTCL4005 | u | TE CONICA GALVA 45º SEGMENTADA JG VENT CONAIRE D/d=200/125 (material) | 36.86 |
| CTCL4006 | u | TE CONICA GALVA 45º SEGMENTADA JG VENT CONAIRE D/d=200/150 (material) | 38.48 |
| CTCL4008 | u | TE CONICA GALVA 45º SEGMENTADA JG VENT CONAIRE D/d=250/125 (material) | 42.8 |
| CTCL4009 | u | TE CONICA GALVA 45º SEGMENTADA JG VENT CONAIRE D/d=250/150 (material) | 44.13 |
| CTCL4010 | u | TE CONICA GALVA 45º SEGMENTADA JG VENT CONAIRE D/d=250/200 (material) | 45.46 |
| CTCL4012 | u | TE CONICA GALVA 45º SEGMENTADA JG VENT CONAIRE D/d=300/125 (material) | 51.47 |
| CTCL4013 | u | TE CONICA GALVA 45º SEGMENTADA JG VENT CONAIRE D/d=300/150 (material) | 53.13 |
| CTCL4014 | u | TE CONICA GALVA 45º SEGMENTADA JG VENT CONAIRE D/d=300/200 (material) | 54.79 |
| CTCL4015 | u | TE CONICA GALVA 45º SEGMENTADA JG VENT CONAIRE D/d=300/250 (material) | 57.56 |
| CTCL4017 | u | TE CONICA GALVA 45º SEGMENTADA JG VENT CONAIRE D/d=355/125 (material) | 63.6 |
| CTCL4018 | u | TE CONICA GALVA 45º SEGMENTADA JG VENT CONAIRE D/d=355/150 (material) | 65.48 |
| CTCL4019 | u | TE CONICA GALVA 45º SEGMENTADA JG VENT CONAIRE D/d=355/200 (material) | 67.37 |
| CTCL4020 | u | TE CONICA GALVA 45º SEGMENTADA JG VENT CONAIRE D/d=355/250 (material) | 69.25 |
| CTCL4021 | u | TE CONICA GALVA 45º SEGMENTADA JG VENT CONAIRE D/d=355/300 (material) | 71.14 |
| CTCL4023 | u | TE CONICA GALVA 45º SEGMENTADA JG VENT CONAIRE D/d=400/125 (material) | 83.05 |
| CTCL4024 | u | TE CONICA GALVA 45º SEGMENTADA JG VENT CONAIRE D/d=400/150 (material) | 84.92 |
| CTCL4025 | u | TE CONICA GALVA 45º SEGMENTADA JG VENT CONAIRE D/d=400/200 (material) | 86.82 |
| CTCL4026 | u | TE CONICA GALVA 45º SEGMENTADA JG VENT CONAIRE D/d=400/250 (material) | 88.71 |
| CTCL4027 | u | TE CONICA GALVA 45º SEGMENTADA JG VENT CONAIRE D/d=400/300 (material) | 90.59 |
| CTCL4028 | u | TE CONICA GALVA 45º SEGMENTADA JG VENT CONAIRE D/d=400/355 (material) | 92.48 |
| CTCL4030 | u | TE CONICA GALVA 45º SEGMENTADA JG VENT CONAIRE D/d=450/125 (material) | 97.67 |
| CTCL4031 | u | TE CONICA GALVA 45º SEGMENTADA JG VENT CONAIRE D/d=450/150 (material) | 99.56 |
| CTCL4032 | u | TE CONICA GALVA 45º SEGMENTADA JG VENT CONAIRE D/d=450/200 (material) | 101.44 |
| CTCL4033 | u | TE CONICA GALVA 45º SEGMENTADA JG VENT CONAIRE D/d=450/250 (material) | 103.33 |
| CTCL4034 | u | TE CONICA GALVA 45º SEGMENTADA JG VENT CONAIRE D/d=450/300 (material) | 105.21 |
| CTCL4035 | u | TE CONICA GALVA 45º SEGMENTADA JG VENT CONAIRE D/d=450/355 (material) | 107.1 |
| CTCL4036 | u | TE CONICA GALVA 45º SEGMENTADA JG VENT CONAIRE D/d=450/400 (material) | 108.98 |
| CTCL4037 | u | TE CONICA GALVA 45º SEGMENTADA JG VENT CONAIRE D/d=500/200 (material) | 140.91 |
| CTCL4038 | u | TE CONICA GALVA 45º SEGMENTADA JG VENT CONAIRE D/d=500/250 (material) | 143.42 |
| CTCL4039 | u | TE CONICA GALVA 45º SEGMENTADA JG VENT CONAIRE D/d=500/300 (material) | 145.95 |
| CTCL4040 | u | TE CONICA GALVA 45º SEGMENTADA JG VENT CONAIRE D/d=500/355 (material) | 148.45 |
| CTCL4041 | u | TE CONICA GALVA 45º SEGMENTADA JG VENT CONAIRE D/d=500/400 (material) | 150.98 |
| CTCL4042 | u | TE CONICA GALVA 45º SEGMENTADA JG VENT CONAIRE D/d=500/450 (material) | 153.49 |
| CTCL4043 | u | TE CONICA GALVA 45º SEGMENTADA JG VENT CONAIRE D/d=560/200 (material) | 157.43 |
| CTCL4044 | u | TE CONICA GALVA 45º SEGMENTADA JG VENT CONAIRE D/d=560/250 (material) | 159.95 |
| CTCL4045 | u | TE CONICA GALVA 45º SEGMENTADA JG VENT CONAIRE D/d=560/300 (material) | 164.25 |
| CTCL4046 | u | TE CONICA GALVA 45º SEGMENTADA JG VENT CONAIRE D/d=560/355 (material) | 166.8 |
| CTCL4047 | u | TE CONICA GALVA 45º SEGMENTADA JG VENT CONAIRE D/d=560/400 (material) | 169.36 |
| CTCL4048 | u | TE CONICA GALVA 45º SEGMENTADA JG VENT CONAIRE D/d=560/450 (material) | 171.91 |
| CTCL4049 | u | TE CONICA GALVA 45º SEGMENTADA JG VENT CONAIRE D/d=560/500 (material) | 175.45 |
| CTCL4050 | u | TE CONICA GALVA 45º SEGMENTADA JG VENT CONAIRE D/d=600/200 (material) | 184.5 |
| CTCL4051 | u | TE CONICA GALVA 45º SEGMENTADA JG VENT CONAIRE D/d=600/250 (material) | 187.42 |
| CTCL4052 | u | TE CONICA GALVA 45º SEGMENTADA JG VENT CONAIRE D/d=600/300 (material) | 190.33 |
| CTCL4053 | u | TE CONICA GALVA 45º SEGMENTADA JG VENT CONAIRE D/d=600/355 (material) | 193.25 |
| CTCL4054 | u | TE CONICA GALVA 45º SEGMENTADA JG VENT CONAIRE D/d=600/400 (material) | 196.18 |
| CTCL4055 | u | TE CONICA GALVA 45º SEGMENTADA JG VENT CONAIRE D/d=600/450 (material) | 199.09 |
| CTCL4056 | u | TE CONICA GALVA 45º SEGMENTADA JG VENT CONAIRE D/d=600/500 (material) | 202.01 |
| CTCL4057 | u | TE CONICA GALVA 45º SEGMENTADA JG VENT CONAIRE D/d=600/560 (material) | 204.94 |
| CTCL4058 | u | TE CONICA GALVA 45º SEGMENTADA JG VENT CONAIRE D/d=630/250 (material) | 208.33 |
| CTCL4059 | u | TE CONICA GALVA 45º SEGMENTADA JG VENT CONAIRE D/d=630/300 (material) | 211.26 |
| CTCL4060 | u | TE CONICA GALVA 45º SEGMENTADA JG VENT CONAIRE D/d=630/355 (material) | 214.17 |
| CTCL4061 | u | TE CONICA GALVA 45º SEGMENTADA JG VENT CONAIRE D/d=630/400 (material) | 217.1 |
| CTCL4062 | u | TE CONICA GALVA 45º SEGMENTADA JG VENT CONAIRE D/d=630/450 (material) | 220.03 |
| CTCL4063 | u | TE CONICA GALVA 45º SEGMENTADA JG VENT CONAIRE D/d=630/500 (material) | 222.93 |
| CTCL4064 | u | TE CONICA GALVA 45º SEGMENTADA JG VENT CONAIRE D/d=630/560 (material) | 225.86 |
| CTCL4065 | u | TE CONICA GALVA 45º SEGMENTADA JG VENT CONAIRE D/d=630/600 (material) | 228.77 |
| CTCL4066 | u | TE CONICA GALVA 45º SEGMENTADA JG VENT CONAIRE D/d=710/250 (material) | 241.79 |
| CTCL4067 | u | TE CONICA GALVA 45º SEGMENTADA JG VENT CONAIRE D/d=710/300 (material) | 244.7 |
| CTCL4068 | u | TE CONICA GALVA 45º SEGMENTADA JG VENT CONAIRE D/d=710/355 (material) | 247.62 |
| CTCL4069 | u | TE CONICA GALVA 45º SEGMENTADA JG VENT CONAIRE D/d=710/400 (material) | 250.54 |
| CTCL4070 | u | TE CONICA GALVA 45º SEGMENTADA JG VENT CONAIRE D/d=710/450 (material) | 253.47 |
| CTCL4071 | u | TE CONICA GALVA 45º SEGMENTADA JG VENT CONAIRE D/d=710/500 (material) | 256.37 |
| CTCL4072 | u | TE CONICA GALVA 45º SEGMENTADA JG VENT CONAIRE D/d=710/560 (material) | 259.3 |
| CTCL4073 | u | TE CONICA GALVA 45º SEGMENTADA JG VENT CONAIRE D/d=710/600 (material) | 262.23 |
| CTCL4074 | u | TE CONICA GALVA 45º SEGMENTADA JG VENT CONAIRE D/d=710/630 (material) | 265.14 |
| CTCL4075 | u | TE CONICA GALVA 45º SEGMENTADA JG VENT CONAIRE D/d=800/300 (material) | 324.03 |
| CTCL4076 | u | TE CONICA GALVA 45º SEGMENTADA JG VENT CONAIRE D/d=800/355 (material) | 328.25 |
| CTCL4077 | u | TE CONICA GALVA 45º SEGMENTADA JG VENT CONAIRE D/d=800/400 (material) | 331.9 |
| CTCL4078 | u | TE CONICA GALVA 45º SEGMENTADA JG VENT CONAIRE D/d=800/450 (material) | 335.55 |
| CTCL4079 | u | TE CONICA GALVA 45º SEGMENTADA JG VENT CONAIRE D/d=800/500 (material) | 341.27 |
| CTCL4080 | u | TE CONICA GALVA 45º SEGMENTADA JG VENT CONAIRE D/d=800/560 (material) | 344.94 |
| CTCL4081 | u | TE CONICA GALVA 45º SEGMENTADA JG VENT CONAIRE D/d=800/600 (material) | 348.63 |
| CTCL4082 | u | TE CONICA GALVA 45º SEGMENTADA JG VENT CONAIRE D/d=800/630 (material) | 369.64 |
| CTCL4083 | u | TE CONICA GALVA 45º SEGMENTADA JG VENT CONAIRE D/d=800/710 (material) | 386.07 |
| CTCL9003 | u | TE CONICA GALVA 90º SEGMENTADA JG VENT CONAIRE D/d=150/125 (material) | 28.02 |
| CTCL9005 | u | TE CONICA GALVA 90º SEGMENTADA JG VENT CONAIRE D/d=200/125 (material) | 32.56 |
| CTCL9006 | u | TE CONICA GALVA 90º SEGMENTADA JG VENT CONAIRE D/d=200/150 (material) | 34 |
| CTCL9008 | u | TE CONICA GALVA 90º SEGMENTADA JG VENT CONAIRE D/d=250/125 (material) | 37.82 |
| CTCL9009 | u | TE CONICA GALVA 90º SEGMENTADA JG VENT CONAIRE D/d=250/150 (material) | 38.99 |
| CTCL9010 | u | TE CONICA GALVA 90º SEGMENTADA JG VENT CONAIRE D/d=250/200 (material) | 40.16 |
| CTCL9012 | u | TE CONICA GALVA 90º SEGMENTADA JG VENT CONAIRE D/d=300/125 (material) | 45.48 |
| CTCL9013 | u | TE CONICA GALVA 90º SEGMENTADA JG VENT CONAIRE D/d=300/150 (material) | 46.96 |
| CTCL9014 | u | TE CONICA GALVA 90º SEGMENTADA JG VENT CONAIRE D/d=300/200 (material) | 48.42 |
| CTCL9015 | u | TE CONICA GALVA 90º SEGMENTADA JG VENT CONAIRE D/d=300/250 (material) | 50.87 |
| CTCL9017 | u | TE CONICA GALVA 90º SEGMENTADA JG VENT CONAIRE D/d=355/125 (material) | 56.21 |
| CTCL9018 | u | TE CONICA GALVA 90º SEGMENTADA JG VENT CONAIRE D/d=355/150 (material) | 57.86 |
| CTCL9019 | u | TE CONICA GALVA 90º SEGMENTADA JG VENT CONAIRE D/d=355/200 (material) | 59.54 |
| CTCL9020 | u | TE CONICA GALVA 90º SEGMENTADA JG VENT CONAIRE D/d=355/250 (material) | 61.2 |
| CTCL9021 | u | TE CONICA GALVA 90º SEGMENTADA JG VENT CONAIRE D/d=355/300 (material) | 62.85 |
| CTCL9023 | u | TE CONICA GALVA 90º SEGMENTADA JG VENT CONAIRE D/d=400/125 (material) | 73.38 |
| CTCL9024 | u | TE CONICA GALVA 90º SEGMENTADA JG VENT CONAIRE D/d=400/150 (material) | 75.05 |
| CTCL9025 | u | TE CONICA GALVA 90º SEGMENTADA JG VENT CONAIRE D/d=400/200 (material) | 76.73 |
| CTCL9026 | u | TE CONICA GALVA 90º SEGMENTADA JG VENT CONAIRE D/d=400/250 (material) | 78.39 |
| CTCL9027 | u | TE CONICA GALVA 90º SEGMENTADA JG VENT CONAIRE D/d=400/300 (material) | 80.06 |
| CTCL9028 | u | TE CONICA GALVA 90º SEGMENTADA JG VENT CONAIRE D/d=400/355 (material) | 81.72 |
| CTCL9030 | u | TE CONICA GALVA 90º SEGMENTADA JG VENT CONAIRE D/d=450/125 (material) | 86.32 |
| CTCL9031 | u | TE CONICA GALVA 90º SEGMENTADA JG VENT CONAIRE D/d=450/150 (material) | 87.99 |
| CTCL9032 | u | TE CONICA GALVA 90º SEGMENTADA JG VENT CONAIRE D/d=450/200 (material) | 89.65 |
| CTCL9033 | u | TE CONICA GALVA 90º SEGMENTADA JG VENT CONAIRE D/d=450/250 (material) | 91.3 |
| CTCL9034 | u | TE CONICA GALVA 90º SEGMENTADA JG VENT CONAIRE D/d=450/300 (material) | 92.99 |
| CTCL9035 | u | TE CONICA GALVA 90º SEGMENTADA JG VENT CONAIRE D/d=450/355 (material) | 94.65 |
| CTCL9036 | u | TE CONICA GALVA 90º SEGMENTADA JG VENT CONAIRE D/d=450/400 (material) | 96.32 |
| CTCL9037 | u | TE CONICA GALVA 90º SEGMENTADA JG VENT CONAIRE D/d=500/200 (material) | 124.53 |
| CTCL9038 | u | TE CONICA GALVA 90º SEGMENTADA JG VENT CONAIRE D/d=500/250 (material) | 126.76 |
| CTCL9039 | u | TE CONICA GALVA 90º SEGMENTADA JG VENT CONAIRE D/d=500/300 (material) | 128.97 |
| CTCL9040 | u | TE CONICA GALVA 90º SEGMENTADA JG VENT CONAIRE D/d=500/355 (material) | 131.2 |
| CTCL9041 | u | TE CONICA GALVA 90º SEGMENTADA JG VENT CONAIRE D/d=500/400 (material) | 133.41 |
| CTCL9042 | u | TE CONICA GALVA 90º SEGMENTADA JG VENT CONAIRE D/d=500/450 (material) | 135.64 |
| CTCL9043 | u | TE CONICA GALVA 90º SEGMENTADA JG VENT CONAIRE D/d=560/200 (material) | 139.13 |
| CTCL9044 | u | TE CONICA GALVA 90º SEGMENTADA JG VENT CONAIRE D/d=560/250 (material) | 141.35 |
| CTCL9045 | u | TE CONICA GALVA 90º SEGMENTADA JG VENT CONAIRE D/d=560/300 (material) | 145.16 |
| CTCL9046 | u | TE CONICA GALVA 90º SEGMENTADA JG VENT CONAIRE D/d=560/355 (material) | 147.4 |
| CTCL9047 | u | TE CONICA GALVA 90º SEGMENTADA JG VENT CONAIRE D/d=560/400 (material) | 149.66 |
| CTCL9048 | u | TE CONICA GALVA 90º SEGMENTADA JG VENT CONAIRE D/d=560/450 (material) | 151.91 |
| CTCL9049 | u | TE CONICA GALVA 90º SEGMENTADA JG VENT CONAIRE D/d=560/500 (material) | 155.05 |
| CTCL9050 | u | TE CONICA GALVA 90º SEGMENTADA JG VENT CONAIRE D/d=600/200 (material) | 163.04 |
| CTCL9051 | u | TE CONICA GALVA 90º SEGMENTADA JG VENT CONAIRE D/d=600/250 (material) | 165.62 |
| CTCL9052 | u | TE CONICA GALVA 90º SEGMENTADA JG VENT CONAIRE D/d=600/300 (material) | 168.2 |
| CTCL9053 | u | TE CONICA GALVA 90º SEGMENTADA JG VENT CONAIRE D/d=600/355 (material) | 170.79 |
| CTCL9054 | u | TE CONICA GALVA 90º SEGMENTADA JG VENT CONAIRE D/d=600/400 (material) | 173.36 |
| CTCL9055 | u | TE CONICA GALVA 90º SEGMENTADA JG VENT CONAIRE D/d=600/450 (material) | 175.94 |
| CTCL9056 | u | TE CONICA GALVA 90º SEGMENTADA JG VENT CONAIRE D/d=600/500 (material) | 178.52 |
| CTCL9057 | u | TE CONICA GALVA 90º SEGMENTADA JG VENT CONAIRE D/d=600/560 (material) | 181.11 |
| CTCL9058 | u | TE CONICA GALVA 90º SEGMENTADA JG VENT CONAIRE D/d=630/250 (material) | 184.11 |
| CTCL9059 | u | TE CONICA GALVA 90º SEGMENTADA JG VENT CONAIRE D/d=630/300 (material) | 186.68 |
| CTCL9060 | u | TE CONICA GALVA 90º SEGMENTADA JG VENT CONAIRE D/d=630/355 (material) | 189.27 |
| CTCL9061 | u | TE CONICA GALVA 90º SEGMENTADA JG VENT CONAIRE D/d=630/400 (material) | 191.86 |
| CTCL9062 | u | TE CONICA GALVA 90º SEGMENTADA JG VENT CONAIRE D/d=630/450 (material) | 194.43 |
| CTCL9063 | u | TE CONICA GALVA 90º SEGMENTADA JG VENT CONAIRE D/d=630/500 (material) | 197.02 |
| CTCL9064 | u | TE CONICA GALVA 90º SEGMENTADA JG VENT CONAIRE D/d=630/560 (material) | 199.59 |
| CTCL9065 | u | TE CONICA GALVA 90º SEGMENTADA JG VENT CONAIRE D/d=630/600 (material) | 202.18 |
| CTCL9066 | u | TE CONICA GALVA 90º SEGMENTADA JG VENT CONAIRE D/d=710/250 (material) | 213.67 |
| CTCL9067 | u | TE CONICA GALVA 90º SEGMENTADA JG VENT CONAIRE D/d=710/300 (material) | 216.25 |
| CTCL9068 | u | TE CONICA GALVA 90º SEGMENTADA JG VENT CONAIRE D/d=710/355 (material) | 218.83 |
| CTCL9069 | u | TE CONICA GALVA 90º SEGMENTADA JG VENT CONAIRE D/d=710/400 (material) | 221.41 |
| CTCL9070 | u | TE CONICA GALVA 90º SEGMENTADA JG VENT CONAIRE D/d=710/450 (material) | 223.99 |
| CTCL9071 | u | TE CONICA GALVA 90º SEGMENTADA JG VENT CONAIRE D/d=710/500 (material) | 226.57 |
| CTCL9072 | u | TE CONICA GALVA 90º SEGMENTADA JG VENT CONAIRE D/d=710/560 (material) | 229.15 |
| CTCL9073 | u | TE CONICA GALVA 90º SEGMENTADA JG VENT CONAIRE D/d=710/600 (material) | 231.74 |
| CTCL9074 | u | TE CONICA GALVA 90º SEGMENTADA JG VENT CONAIRE D/d=710/630 (material) | 234.31 |
| CTCL9075 | u | TE CONICA GALVA 90º SEGMENTADA JG VENT CONAIRE D/d=800/300 (material) | 286.87 |
| CTCL9076 | u | TE CONICA GALVA 90º SEGMENTADA JG VENT CONAIRE D/d=800/355 (material) | 290.09 |
| CTCL9077 | u | TE CONICA GALVA 90º SEGMENTADA JG VENT CONAIRE D/d=800/400 (material) | 293.31 |
| CTCL9078 | u | TE CONICA GALVA 90º SEGMENTADA JG VENT CONAIRE D/d=800/450 (material) | 296.55 |
| CTCL9079 | u | TE CONICA GALVA 90º SEGMENTADA JG VENT CONAIRE D/d=800/500 (material) | 301.58 |
| CTCL9080 | u | TE CONICA GALVA 90º SEGMENTADA JG VENT CONAIRE D/d=800/560 (material) | 304.84 |
| CTCL9081 | u | TE CONICA GALVA 90º SEGMENTADA JG VENT CONAIRE D/d=800/600 (material) | 308.1 |
| CTCL9082 | u | TE CONICA GALVA 90º SEGMENTADA JG VENT CONAIRE D/d=800/630 (material) | 326.67 |
| CTCL9083 | u | TE CONICA GALVA 90º SEGMENTADA JG VENT CONAIRE D/d=800/710 (material) | 341.17 |
| CTRL4003 | u | TE REDUCIDA GALVA 45º SEGMENTADA JG VENT CONAIRE D/d=150/125 (material) | 31.51 |
| CTRL4005 | u | TE REDUCIDA GALVA 45º SEGMENTADA JG VENT CONAIRE D/d=200/125 (material) | 36.59 |
| CTRL4006 | u | TE REDUCIDA GALVA 45º SEGMENTADA JG VENT CONAIRE D/d=200/150 (material) | 38.16 |
| CTRL4008 | u | TE REDUCIDA GALVA 45º SEGMENTADA JG VENT CONAIRE D/d=250/125 (material) | 42.41 |
| CTRL4009 | u | TE REDUCIDA GALVA 45º SEGMENTADA JG VENT CONAIRE D/d=250/150 (material) | 43.7 |
| CTRL4010 | u | TE REDUCIDA GALVA 45º SEGMENTADA JG VENT CONAIRE D/d=250/200 (material) | 44.98 |
| CTRL4012 | u | TE REDUCIDA GALVA 45º SEGMENTADA JG VENT CONAIRE D/d=300/125 (material) | 50.84 |
| CTRL4013 | u | TE REDUCIDA GALVA 45º SEGMENTADA JG VENT CONAIRE D/d=300/150 (material) | 52.45 |
| CTRL4014 | u | TE REDUCIDA GALVA 45º SEGMENTADA JG VENT CONAIRE D/d=300/200 (material) | 54.07 |
| CTRL4015 | u | TE REDUCIDA GALVA 45º SEGMENTADA JG VENT CONAIRE D/d=300/250 (material) | 56.75 |
| CTRL4017 | u | TE REDUCIDA GALVA 45º SEGMENTADA JG VENT CONAIRE D/d=355/125 (material) | 62.66 |
| CTRL4018 | u | TE REDUCIDA GALVA 45º SEGMENTADA JG VENT CONAIRE D/d=355/150 (material) | 64.5 |
| CTRL4019 | u | TE REDUCIDA GALVA 45º SEGMENTADA JG VENT CONAIRE D/d=355/200 (material) | 66.32 |
| CTRL4020 | u | TE REDUCIDA GALVA 45º SEGMENTADA JG VENT CONAIRE D/d=355/250 (material) | 68.16 |
| CTRL4021 | u | TE REDUCIDA GALVA 45º SEGMENTADA JG VENT CONAIRE D/d=355/300 (material) | 69.99 |
| CTRL4023 | u | TE REDUCIDA GALVA 45º SEGMENTADA JG VENT CONAIRE D/d=400/125 (material) | 81.78 |
| CTRL4024 | u | TE REDUCIDA GALVA 45º SEGMENTADA JG VENT CONAIRE D/d=400/150 (material) | 83.61 |
| CTRL4025 | u | TE REDUCIDA GALVA 45º SEGMENTADA JG VENT CONAIRE D/d=400/200 (material) | 85.45 |
| CTRL4026 | u | TE REDUCIDA GALVA 45º SEGMENTADA JG VENT CONAIRE D/d=400/250 (material) | 87.27 |
| CTRL4027 | u | TE REDUCIDA GALVA 45º SEGMENTADA JG VENT CONAIRE D/d=400/300 (material) | 89.11 |
| CTRL4028 | u | TE REDUCIDA GALVA 45º SEGMENTADA JG VENT CONAIRE D/d=400/355 (material) | 90.94 |
| CTRL4030 | u | TE REDUCIDA GALVA 45º SEGMENTADA JG VENT CONAIRE D/d=450/125 (material) | 96.03 |
| CTRL4031 | u | TE REDUCIDA GALVA 45º SEGMENTADA JG VENT CONAIRE D/d=450/150 (material) | 97.86 |
| CTRL4032 | u | TE REDUCIDA GALVA 45º SEGMENTADA JG VENT CONAIRE D/d=450/200 (material) | 99.69 |
| CTRL4033 | u | TE REDUCIDA GALVA 45º SEGMENTADA JG VENT CONAIRE D/d=450/250 (material) | 101.53 |
| CTRL4034 | u | TE REDUCIDA GALVA 45º SEGMENTADA JG VENT CONAIRE D/d=450/300 (material) | 103.35 |
| CTRL4035 | u | TE REDUCIDA GALVA 45º SEGMENTADA JG VENT CONAIRE D/d=450/355 (material) | 105.19 |
| CTRL4036 | u | TE REDUCIDA GALVA 45º SEGMENTADA JG VENT CONAIRE D/d=450/400 (material) | 99.48 |
| CTRL4037 | u | TE REDUCIDA GALVA 45º SEGMENTADA JG VENT CONAIRE D/d=500/200 (material) | 138.2 |
| CTRL4038 | u | TE REDUCIDA GALVA 45º SEGMENTADA JG VENT CONAIRE D/d=500/250 (material) | 140.64 |
| CTRL4039 | u | TE REDUCIDA GALVA 45º SEGMENTADA JG VENT CONAIRE D/d=500/300 (material) | 143.08 |
| CTRL4040 | u | TE REDUCIDA GALVA 45º SEGMENTADA JG VENT CONAIRE D/d=500/355 (material) | 145.52 |
| CTRL4041 | u | TE REDUCIDA GALVA 45º SEGMENTADA JG VENT CONAIRE D/d=500/400 (material) | 147.97 |
| CTRL4042 | u | TE REDUCIDA GALVA 45º SEGMENTADA JG VENT CONAIRE D/d=500/450 (material) | 150.41 |
| CTRL4043 | u | TE REDUCIDA GALVA 45º SEGMENTADA JG VENT CONAIRE D/d=560/200 (material) | 154.29 |
| CTRL4044 | u | TE REDUCIDA GALVA 45º SEGMENTADA JG VENT CONAIRE D/d=560/250 (material) | 156.73 |
| CTRL4045 | u | TE REDUCIDA GALVA 45º SEGMENTADA JG VENT CONAIRE D/d=560/300 (material) | 160.91 |
| CTRL4046 | u | TE REDUCIDA GALVA 45º SEGMENTADA JG VENT CONAIRE D/d=560/355 (material) | 163.37 |
| CTRL4047 | u | TE REDUCIDA GALVA 45º SEGMENTADA JG VENT CONAIRE D/d=560/400 (material) | 165.86 |
| CTRL4048 | u | TE REDUCIDA GALVA 45º SEGMENTADA JG VENT CONAIRE D/d=560/450 (material) | 168.34 |
| CTRL4049 | u | TE REDUCIDA GALVA 45º SEGMENTADA JG VENT CONAIRE D/d=560/500 (material) | 171.79 |
| CTRL4050 | u | TE REDUCIDA GALVA 45º SEGMENTADA JG VENT CONAIRE D/d=600/200 (material) | 180.74 |
| CTRL4051 | u | TE REDUCIDA GALVA 45º SEGMENTADA JG VENT CONAIRE D/d=600/250 (material) | 183.57 |
| CTRL4052 | u | TE REDUCIDA GALVA 45º SEGMENTADA JG VENT CONAIRE D/d=600/300 (material) | 186.4 |
| CTRL4053 | u | TE REDUCIDA GALVA 45º SEGMENTADA JG VENT CONAIRE D/d=600/355 (material) | 189.23 |
| CTRL4054 | u | TE REDUCIDA GALVA 45º SEGMENTADA JG VENT CONAIRE D/d=600/400 (material) | 192.08 |
| CTRL4055 | u | TE REDUCIDA GALVA 45º SEGMENTADA JG VENT CONAIRE D/d=600/450 (material) | 194.91 |
| CTRL4056 | u | TE REDUCIDA GALVA 45º SEGMENTADA JG VENT CONAIRE D/d=600/500 (material) | 197.75 |
| CTRL4057 | u | TE REDUCIDA GALVA 45º SEGMENTADA JG VENT CONAIRE D/d=600/560 (material) | 200.58 |
| CTRL4058 | u | TE REDUCIDA GALVA 45º SEGMENTADA JG VENT CONAIRE D/d=630/250 (material) | 203.9 |
| CTRL4059 | u | TE REDUCIDA GALVA 45º SEGMENTADA JG VENT CONAIRE D/d=630/300 (material) | 206.74 |
| CTRL4060 | u | TE REDUCIDA GALVA 45º SEGMENTADA JG VENT CONAIRE D/d=630/355 (material) | 209.57 |
| CTRL4061 | u | TE REDUCIDA GALVA 45º SEGMENTADA JG VENT CONAIRE D/d=630/400 (material) | 212.4 |
| CTRL4062 | u | TE REDUCIDA GALVA 45º SEGMENTADA JG VENT CONAIRE D/d=630/450 (material) | 215.24 |
| CTRL4063 | u | TE REDUCIDA GALVA 45º SEGMENTADA JG VENT CONAIRE D/d=630/500 (material) | 218.08 |
| CTRL4064 | u | TE REDUCIDA GALVA 45º SEGMENTADA JG VENT CONAIRE D/d=630/560 (material) | 220.91 |
| CTRL4065 | u | TE REDUCIDA GALVA 45º SEGMENTADA JG VENT CONAIRE D/d=630/600 (material) | 223.74 |
| CTRL4066 | u | TE REDUCIDA GALVA 45º SEGMENTADA JG VENT CONAIRE D/d=710/250 (material) | 236.67 |
| CTRL4067 | u | TE REDUCIDA GALVA 45º SEGMENTADA JG VENT CONAIRE D/d=710/300 (material) | 239.51 |
| CTRL4068 | u | TE REDUCIDA GALVA 45º SEGMENTADA JG VENT CONAIRE D/d=710/355 (material) | 242.34 |
| CTRL4069 | u | TE REDUCIDA GALVA 45º SEGMENTADA JG VENT CONAIRE D/d=710/400 (material) | 245.17 |
| CTRL4070 | u | TE REDUCIDA GALVA 45º SEGMENTADA JG VENT CONAIRE D/d=710/450 (material) | 248 |
| CTRL4071 | u | TE REDUCIDA GALVA 45º SEGMENTADA JG VENT CONAIRE D/d=710/500 (material) | 250.83 |
| CTRL4072 | u | TE REDUCIDA GALVA 45º SEGMENTADA JG VENT CONAIRE D/d=710/560 (material) | 253.67 |
| CTRL4073 | u | TE REDUCIDA GALVA 45º SEGMENTADA JG VENT CONAIRE D/d=710/600 (material) | 256.51 |
| CTRL4074 | u | TE REDUCIDA GALVA 45º SEGMENTADA JG VENT CONAIRE D/d=710/630 (material) | 259.35 |
| CTRL4075 | u | TE REDUCIDA GALVA 45º SEGMENTADA JG VENT CONAIRE D/d=800/300 (material) | 317.25 |
| CTRL4076 | u | TE REDUCIDA GALVA 45º SEGMENTADA JG VENT CONAIRE D/d=800/355 (material) | 320.79 |
| CTRL4077 | u | TE REDUCIDA GALVA 45º SEGMENTADA JG VENT CONAIRE D/d=800/400 (material) | 324.34 |
| CTRL4078 | u | TE REDUCIDA GALVA 45º SEGMENTADA JG VENT CONAIRE D/d=800/450 (material) | 327.88 |
| CTRL4079 | u | TE REDUCIDA GALVA 45º SEGMENTADA JG VENT CONAIRE D/d=800/500 (material) | 333.44 |
| CTRL4080 | u | TE REDUCIDA GALVA 45º SEGMENTADA JG VENT CONAIRE D/d=800/560 (material) | 337 |
| CTRL4081 | u | TE REDUCIDA GALVA 45º SEGMENTADA JG VENT CONAIRE D/d=800/600 (material) | 340.58 |
| CTRL4082 | u | TE REDUCIDA GALVA 45º SEGMENTADA JG VENT CONAIRE D/d=800/630 (material) | 360.99 |
| CTRL4083 | u | TE REDUCIDA GALVA 45º SEGMENTADA JG VENT CONAIRE D/d=800/710 (material) | 376.93 |
| CTRL9003 | u | TE REDUCIDA GALVA 90º SEGMENTADA JG VENT CONAIRE D/d=150/125 (material) | 27.85 |
| CTRL9005 | u | TE REDUCIDA GALVA 90º SEGMENTADA JG VENT CONAIRE D/d=200/125 (material) | 32.33 |
| CTRL9006 | u | TE REDUCIDA GALVA 90º SEGMENTADA JG VENT CONAIRE D/d=200/150 (material) | 33.72 |
| CTRL9008 | u | TE REDUCIDA GALVA 90º SEGMENTADA JG VENT CONAIRE D/d=250/125 (material) | 37.48 |
| CTRL9009 | u | TE REDUCIDA GALVA 90º SEGMENTADA JG VENT CONAIRE D/d=250/150 (material) | 38.61 |
| CTRL9010 | u | TE REDUCIDA GALVA 90º SEGMENTADA JG VENT CONAIRE D/d=250/200 (material) | 39.75 |
| CTRL9012 | u | TE REDUCIDA GALVA 90º SEGMENTADA JG VENT CONAIRE D/d=300/125 (material) | 44.92 |
| CTRL9013 | u | TE REDUCIDA GALVA 90º SEGMENTADA JG VENT CONAIRE D/d=300/150 (material) | 46.35 |
| CTRL9014 | u | TE REDUCIDA GALVA 90º SEGMENTADA JG VENT CONAIRE D/d=300/200 (material) | 47.78 |
| CTRL9015 | u | TE REDUCIDA GALVA 90º SEGMENTADA JG VENT CONAIRE D/d=300/250 (material) | 50.15 |
| CTRL9017 | u | TE REDUCIDA GALVA 90º SEGMENTADA JG VENT CONAIRE D/d=355/125 (material) | 55.38 |
| CTRL9018 | u | TE REDUCIDA GALVA 90º SEGMENTADA JG VENT CONAIRE D/d=355/150 (material) | 57 |
| CTRL9019 | u | TE REDUCIDA GALVA 90º SEGMENTADA JG VENT CONAIRE D/d=355/200 (material) | 58.61 |
| CTRL9020 | u | TE REDUCIDA GALVA 90º SEGMENTADA JG VENT CONAIRE D/d=355/250 (material) | 60.23 |
| CTRL9021 | u | TE REDUCIDA GALVA 90º SEGMENTADA JG VENT CONAIRE D/d=355/300 (material) | 61.85 |
| CTRL9023 | u | TE REDUCIDA GALVA 90º SEGMENTADA JG VENT CONAIRE D/d=400/125 (material) | 72.27 |
| CTRL9024 | u | TE REDUCIDA GALVA 90º SEGMENTADA JG VENT CONAIRE D/d=400/150 (material) | 73.9 |
| CTRL9025 | u | TE REDUCIDA GALVA 90º SEGMENTADA JG VENT CONAIRE D/d=400/200 (material) | 75.51 |
| CTRL9026 | u | TE REDUCIDA GALVA 90º SEGMENTADA JG VENT CONAIRE D/d=400/250 (material) | 77.13 |
| CTRL9027 | u | TE REDUCIDA GALVA 90º SEGMENTADA JG VENT CONAIRE D/d=400/300 (material) | 78.75 |
| CTRL9028 | u | TE REDUCIDA GALVA 90º SEGMENTADA JG VENT CONAIRE D/d=400/355 (material) | 80.36 |
| CTRL9030 | u | TE REDUCIDA GALVA 90º SEGMENTADA JG VENT CONAIRE D/d=450/125 (material) | 84.85 |
| CTRL9031 | u | TE REDUCIDA GALVA 90º SEGMENTADA JG VENT CONAIRE D/d=450/150 (material) | 86.47 |
| CTRL9032 | u | TE REDUCIDA GALVA 90º SEGMENTADA JG VENT CONAIRE D/d=450/200 (material) | 88.11 |
| CTRL9033 | u | TE REDUCIDA GALVA 90º SEGMENTADA JG VENT CONAIRE D/d=450/250 (material) | 89.72 |
| CTRL9034 | u | TE REDUCIDA GALVA 90º SEGMENTADA JG VENT CONAIRE D/d=450/300 (material) | 91.34 |
| CTRL9035 | u | TE REDUCIDA GALVA 90º SEGMENTADA JG VENT CONAIRE D/d=450/355 (material) | 92.95 |
| CTRL9036 | u | TE REDUCIDA GALVA 90º SEGMENTADA JG VENT CONAIRE D/d=450/400 (material) | 94.57 |
| CTRL9037 | u | TE REDUCIDA GALVA 90º SEGMENTADA JG VENT CONAIRE D/d=500/200 (material) | 122.13 |
| CTRL9038 | u | TE REDUCIDA GALVA 90º SEGMENTADA JG VENT CONAIRE D/d=500/250 (material) | 124.28 |
| CTRL9039 | u | TE REDUCIDA GALVA 90º SEGMENTADA JG VENT CONAIRE D/d=500/300 (material) | 126.44 |
| CTRL9040 | u | TE REDUCIDA GALVA 90º SEGMENTADA JG VENT CONAIRE D/d=500/355 (material) | 128.6 |
| CTRL9041 | u | TE REDUCIDA GALVA 90º SEGMENTADA JG VENT CONAIRE D/d=500/400 (material) | 130.76 |
| CTRL9042 | u | TE REDUCIDA GALVA 90º SEGMENTADA JG VENT CONAIRE D/d=500/450 (material) | 132.93 |
| CTRL9043 | u | TE REDUCIDA GALVA 90º SEGMENTADA JG VENT CONAIRE D/d=560/200 (material) | 136.35 |
| CTRL9044 | u | TE REDUCIDA GALVA 90º SEGMENTADA JG VENT CONAIRE D/d=560/250 (material) | 138.51 |
| CTRL9045 | u | TE REDUCIDA GALVA 90º SEGMENTADA JG VENT CONAIRE D/d=560/300 (material) | 142.19 |
| CTRL9046 | u | TE REDUCIDA GALVA 90º SEGMENTADA JG VENT CONAIRE D/d=560/355 (material) | 144.39 |
| CTRL9047 | u | TE REDUCIDA GALVA 90º SEGMENTADA JG VENT CONAIRE D/d=560/400 (material) | 146.57 |
| CTRL9048 | u | TE REDUCIDA GALVA 90º SEGMENTADA JG VENT CONAIRE D/d=560/450 (material) | 148.77 |
| CTRL9049 | u | TE REDUCIDA GALVA 90º SEGMENTADA JG VENT CONAIRE D/d=560/500 (material) | 151.8 |
| CTRL9050 | u | TE REDUCIDA GALVA 90º SEGMENTADA JG VENT CONAIRE D/d=600/200 (material) | 159.72 |
| CTRL9051 | u | TE REDUCIDA GALVA 90º SEGMENTADA JG VENT CONAIRE D/d=600/250 (material) | 162.22 |
| CTRL9052 | u | TE REDUCIDA GALVA 90º SEGMENTADA JG VENT CONAIRE D/d=600/300 (material) | 164.74 |
| CTRL9053 | u | TE REDUCIDA GALVA 90º SEGMENTADA JG VENT CONAIRE D/d=600/355 (material) | 167.24 |
| CTRL9054 | u | TE REDUCIDA GALVA 90º SEGMENTADA JG VENT CONAIRE D/d=600/400 (material) | 169.74 |
| CTRL9055 | u | TE REDUCIDA GALVA 90º SEGMENTADA JG VENT CONAIRE D/d=600/450 (material) | 172.25 |
| CTRL9056 | u | TE REDUCIDA GALVA 90º SEGMENTADA JG VENT CONAIRE D/d=600/500 (material) | 174.75 |
| CTRL9057 | u | TE REDUCIDA GALVA 90º SEGMENTADA JG VENT CONAIRE D/d=600/560 (material) | 177.25 |
| CTRL9058 | u | TE REDUCIDA GALVA 90º SEGMENTADA JG VENT CONAIRE D/d=630/250 (material) | 180.19 |
| CTRL9059 | u | TE REDUCIDA GALVA 90º SEGMENTADA JG VENT CONAIRE D/d=630/300 (material) | 182.7 |
| CTRL9060 | u | TE REDUCIDA GALVA 90º SEGMENTADA JG VENT CONAIRE D/d=630/355 (material) | 185.2 |
| CTRL9061 | u | TE REDUCIDA GALVA 90º SEGMENTADA JG VENT CONAIRE D/d=630/400 (material) | 187.71 |
| CTRL9062 | u | TE REDUCIDA GALVA 90º SEGMENTADA JG VENT CONAIRE D/d=630/450 (material) | 190.21 |
| CTRL9063 | u | TE REDUCIDA GALVA 90º SEGMENTADA JG VENT CONAIRE D/d=630/500 (material) | 192.71 |
| CTRL9064 | u | TE REDUCIDA GALVA 90º SEGMENTADA JG VENT CONAIRE D/d=630/560 (material) | 195.22 |
| CTRL9065 | u | TE REDUCIDA GALVA 90º SEGMENTADA JG VENT CONAIRE D/d=630/600 (material) | 197.73 |
| CTRL9066 | u | TE REDUCIDA GALVA 90º SEGMENTADA JG VENT CONAIRE D/d=710/250 (material) | 209.16 |
| CTRL9067 | u | TE REDUCIDA GALVA 90º SEGMENTADA JG VENT CONAIRE D/d=710/300 (material) | 211.65 |
| CTRL9068 | u | TE REDUCIDA GALVA 90º SEGMENTADA JG VENT CONAIRE D/d=710/355 (material) | 214.16 |
| CTRL9069 | u | TE REDUCIDA GALVA 90º SEGMENTADA JG VENT CONAIRE D/d=710/400 (material) | 216.67 |
| CTRL9070 | u | TE REDUCIDA GALVA 90º SEGMENTADA JG VENT CONAIRE D/d=710/450 (material) | 219.16 |
| CTRL9071 | u | TE REDUCIDA GALVA 90º SEGMENTADA JG VENT CONAIRE D/d=710/500 (material) | 221.67 |
| CTRL9072 | u | TE REDUCIDA GALVA 90º SEGMENTADA JG VENT CONAIRE D/d=710/560 (material) | 224.19 |
| CTRL9073 | u | TE REDUCIDA GALVA 90º SEGMENTADA JG VENT CONAIRE D/d=710/600 (material) | 226.68 |
| CTRL9074 | u | TE REDUCIDA GALVA 90º SEGMENTADA JG VENT CONAIRE D/d=710/630 (material) | 229.19 |
| CTRL9075 | u | TE REDUCIDA GALVA 90º SEGMENTADA JG VENT CONAIRE D/d=800/300 (material) | 280.36 |
| CTRL9076 | u | TE REDUCIDA GALVA 90º SEGMENTADA JG VENT CONAIRE D/d=800/355 (material) | 283.5 |
| CTRL9077 | u | TE REDUCIDA GALVA 90º SEGMENTADA JG VENT CONAIRE D/d=800/400 (material) | 286.63 |
| CTRL9078 | u | TE REDUCIDA GALVA 90º SEGMENTADA JG VENT CONAIRE D/d=800/450 (material) | 289.75 |
| CTRL9079 | u | TE REDUCIDA GALVA 90º SEGMENTADA JG VENT CONAIRE D/d=800/500 (material) | 294.67 |
| CTRL9080 | u | TE REDUCIDA GALVA 90º SEGMENTADA JG VENT CONAIRE D/d=800/560 (material) | 297.81 |
| CTRL9081 | u | TE REDUCIDA GALVA 90º SEGMENTADA JG VENT CONAIRE D/d=800/600 (material) | 300.97 |
| CTSEL9001 | u | TE SIMPLE GALVA 90º ESTAMPADA JG VENT CONAIRE Ø 100 (material) | 11.85 |
| CTSEL9002 | u | TE SIMPLE GALVA 90º ESTAMPADA JG VENT CONAIRE Ø 125 (material) | 12.35 |
| CTSEL9003 | u | TE SIMPLE GALVA 90º ESTAMPADA JG VENT CONAIRE Ø 150 (material) | 16.85 |
| CTSEL9004 | u | TE SIMPLE GALVA 90º ESTAMPADA JG VENT CONAIRE Ø 200 (material) | 24.28 |
| CTSEL9005 | u | TE SIMPLE GALVA 90º ESTAMPADA JG VENT CONAIRE Ø 250 (material) | 0 |
| CTSL4002 | u | TE SIMPLE GALVA 45º SEGMENTADA JG VENT CONAIRE Ø 125 (material) | 47.99 |
| CTSL4003 | u | TE SIMPLE GALVA 45º SEGMENTADA JG VENT CONAIRE Ø 150 (material) | 47.75 |
| CTSL4004 | u | TE SIMPLE GALVA 45º SEGMENTADA JG VENT CONAIRE Ø 200 (material) | 51.55 |
| CTSL4005 | u | TE SIMPLE GALVA 45º SEGMENTADA JG VENT CONAIRE Ø 250 (material) | 59.9 |
| CTSL4006 | u | TE SIMPLE GALVA 45º SEGMENTADA JG VENT CONAIRE Ø 300 (material) | 61.56 |
| CTSL4007 | u | TE SIMPLE GALVA 45º SEGMENTADA JG VENT CONAIRE Ø 355 (material) | 76.58 |
| CTSL4008 | u | TE SIMPLE GALVA 45º SEGMENTADA JG VENT CONAIRE Ø 400 (material) | 86.83 |
| CTSL4009 | u | TE SIMPLE GALVA 45º SEGMENTADA JG VENT CONAIRE Ø 450 (material) | 98.34 |
| CTSL4010 | u | TE SIMPLE GALVA 45º SEGMENTADA JG VENT CONAIRE Ø 500 (material) | 135.93 |
| CTSL4011 | u | TE SIMPLE GALVA 45º SEGMENTADA JG VENT CONAIRE Ø 560 (material) | 155.86 |
| CTSL4012 | u | TE SIMPLE GALVA 45º SEGMENTADA JG VENT CONAIRE Ø 600 (material) | 179.54 |
| CTSL4013 | u | TE SIMPLE GALVA 45º SEGMENTADA JG VENT CONAIRE Ø 630 (material) | 190.66 |
| CTSL4014 | u | TE SIMPLE GALVA 45º SEGMENTADA JG VENT CONAIRE Ø 710 (material) | 232.87 |
| CTSL4015 | u | TE SIMPLE GALVA 45º SEGMENTADA JG VENT CONAIRE Ø 800 (material) | 318.73 |
| CTSL9001 | u | TE SIMPLE GALVA 90º SEGMENTADA JG VENT CONAIRE Ø 100mm (material) | 0 |
| CTSL9002 | u | TE SIMPLE GALVA 90º SEGMENTADA JG VENT CONAIRE Ø 125 (material) | 23.74 |
| CTSL9003 | u | TE SIMPLE GALVA 90º SEGMENTADA JG VENT CONAIRE Ø 150 (material) | 29.68 |
| CTSL9004 | u | TE SIMPLE GALVA 90º SEGMENTADA JG VENT CONAIRE Ø 200 (material) | 35.18 |
| CTSL9005 | u | TE SIMPLE GALVA 90º SEGMENTADA JG VENT CONAIRE Ø 250 (material) | 42.8 |
| CTSL9006 | u | TE SIMPLE GALVA 90º SEGMENTADA JG VENT CONAIRE Ø 300 (material) | 44.27 |
| CTSL9007 | u | TE SIMPLE GALVA 90º SEGMENTADA JG VENT CONAIRE Ø 355 (material) | 57.54 |
| CTSL9008 | u | TE SIMPLE GALVA 90º SEGMENTADA JG VENT CONAIRE Ø 400 (material) | 71.63 |
| CTSL9009 | u | TE SIMPLE GALVA 90º SEGMENTADA JG VENT CONAIRE Ø 450 (material) | 77.57 |
| CTSL9010 | u | TE SIMPLE GALVA 90º SEGMENTADA JG VENT CONAIRE Ø 500 (material) | 111.03 |
| CTSL9011 | u | TE SIMPLE GALVA 90º SEGMENTADA JG VENT CONAIRE Ø 560 (material) | 128.54 |
| CTSL9012 | u | TE SIMPLE GALVA 90º SEGMENTADA JG VENT CONAIRE Ø 600 (material) | 145.59 |
| CTSL9013 | u | TE SIMPLE GALVA 90º SEGMENTADA JG VENT CONAIRE Ø 630 (material) | 155.32 |
| CTSL9014 | u | TE SIMPLE GALVA 90º SEGMENTADA JG VENT CONAIRE Ø 710 (material) | 193.21 |
| CTSL9015 | u | TE SIMPLE GALVA 90º SEGMENTADA JG VENT CONAIRE Ø 800 (material) | 268.55 |

###### CIPEL Injertos

| Código | Ud | Descripción | Precio |
|---|---|---|---|
| CIPL002 | u | INJERTO PESTAÑA GALVA 90º SEGMENTADO JG VENT CONAIRE Ø 125mm (material) | 11.85 |
| CIPL003 | u | INJERTO PESTAÑA GALVA 90º SEGMENTADO JG VENT CONAIRE Ø 150mm (material) | 12.61 |
| CIPL004 | u | INJERTO PESTAÑA GALVA 90º SEGMENTADO JG VENT CONAIRE Ø 200mm (material) | 13.2 |
| CIPL005 | u | INJERTO PESTAÑA GALVA 90º SEGMENTADO JG VENT CONAIRE Ø 250mm (material) | 13.77 |
| CIPL006 | u | INJERTO PESTAÑA GALVA 90º SEGMENTADO JG VENT CONAIRE Ø 300mm (material) | 15.04 |
| CIPL007 | u | INJERTO PESTAÑA GALVA 90º SEGMENTADO JG VENT CONAIRE Ø 355mm (material) | 17.03 |
| CIPL008 | u | INJERTO PESTAÑA GALVA 90º SEGMENTADO JG VENT CONAIRE Ø 400mm (material) | 20.53 |
| CIPL009 | u | INJERTO PESTAÑA GALVA 90º SEGMENTADO JG VENT CONAIRE Ø 450mm (material) | 22.95 |
| CIPL010 | u | INJERTO PESTAÑA GALVA 90º SEGMENTADO JG VENT CONAIRE Ø 500mm (material) | 25.05 |
| CIPL011 | u | INJERTO PESTAÑA GALVA 90º SEGMENTADO JG VENT CONAIRE Ø 560mm (material) | 26.3 |
| CIPL012 | u | INJERTO PESTAÑA GALVA 90º SEGMENTADO JG VENT CONAIRE Ø 600mm (material) | 26.96 |
| CIPL013 | u | INJERTO PESTAÑA GALVA 90º SEGMENTADO JG VENT CONAIRE Ø 630 mm (material) | 29.66 |
| CIPL014 | u | INJERTO PESTAÑA GALVA 90º SEGMENTADO JG VENT CONAIRE Ø 710 mm (material) | 36.48 |
| CIPL015 | u | INJERTO PESTAÑA GALVA 90º SEGMENTADO JG VENT CONAIRE Ø 800 mm (material) | 45.26 |

###### CMEL Manguitos

| Código | Ud | Descripción | Precio |
|---|---|---|---|
| CMEL001 | u | MANGUITO UNION GALVA SEGMENTADO JG VENT CONAIRE d=100mm (material) | 2.78 |
| CMEL002 | u | MANGUITO UNION GALVA SEGMENTADO JG VENT CONAIRE d=125 (material) | 9.42 |
| CMEL003 | u | MANGUITO UNION GALVA SEGMENTADO JG VENT CONAIRE d=150 (material) | 9.97 |
| CMEL004 | u | MANGUITO UNION GALVA SEGMENTADO JG VENT CONAIRE d=200 (material) | 10.86 |
| CMEL005 | u | MANGUITO UNION GALVA SEGMENTADO JG VENT CONAIRE d=250 (material) | 8.71 |
| CMEL006 | u | MANGUITO UNION GALVA SEGMENTADO JG VENT CONAIRE d=300 (material) | 14.49 |
| CMEL007 | u | MANGUITO UNION GALVA SEGMENTADO JG VENT CONAIRE d=355 (material) | 16.47 |
| CMEL008 | u | MANGUITO UNION GALVA SEGMENTADO JG VENT CONAIRE d=400 (material) | 19.2 |
| CMEL009 | u | MANGUITO UNION GALVA SEGMENTADO JG VENT CONAIRE d=450 (material) | 20.75 |
| CMEL010 | u | MANGUITO UNION GALVA SEGMENTADO JG VENT CONAIRE d=500 (material) | 23.22 |
| CMEL011 | u | MANGUITO UNION GALVA SEGMENTADO JG VENT CONAIRE d=560 (material) | 26.27 |
| CMEL012 | u | MANGUITO UNION GALVA SEGMENTADO JG VENT CONAIRE d=600 (material) | 27.05 |
| CMEL013 | u | MANGUITO UNION GALVA SEGMENTADO JG VENT CONAIRE d=630 (material) | 29.11 |
| CMEL014 | u | MANGUITO UNION GALVA SEGMENTADO JG VENT CONAIRE d=710 (material) | 32.82 |
| CMEL015 | u | MANGUITO UNION GALVA SEGMENTADO JG VENT CONAIRE d=800 (material) | 36.06 |
| CMEEL001 | u | MANGUITO UNION GALVA ESTAMPADO JG VENT CONAIRE d=100 (material) | 2.99 |
| CMEEL002 | u | MANGUITO UNION GALVA ESTAMPADO JG VENT CONAIRE d=125 (material) | 3.22 |
| CMEEL003 | u | MANGUITO UNION GALVA ESTAMPADO JG VENT CONAIRE d=150 (material) | 3.62 |
| CMEEL004 | u | MANGUITO UNION GALVA ESTAMPADO JG VENT CONAIRE d=200 (material) | 4.33 |

###### CTLM Tapas

| Código | Ud | Descripción | Precio |
|---|---|---|---|
| CTL002 | u | TAPA CIEGA GALVA SEGMENTADA JG VENT CONAIRE Ø 125 (material) | 10.15 |
| CTL003 | u | TAPA CIEGA GALVA SEGMENTADA JG VENT CONAIRE Ø 150 (material) | 10.5 |
| CTL004 | u | TAPA CIEGA GALVA SEGMENTADA JG VENT CONAIRE Ø 200 (material) | 10.94 |
| CTL005 | u | TAPA CIEGA GALVA SEGMENTADA JG VENT CONAIRE Ø 250 (material) | 7.94 |
| CTL006 | u | TAPA CIEGA GALVA SEGMENTADA JG VENT CONAIRE Ø 300 (material) | 20.84 |
| CTL007 | u | TAPA CIEGA GALVA SEGMENTADA JG VENT CONAIRE Ø 355 (material) | 27.77 |
| CTL008 | u | TAPA CIEGA GALVA SEGMENTADA JG VENT CONAIRE Ø 400 (material) | 32.21 |
| CTL009 | u | TAPA CIEGA GALVA SEGMENTADA JG VENT CONAIRE Ø 450 (material) | 36.67 |
| CTL010 | u | TAPA CIEGA GALVA SEGMENTADA JG VENT CONAIRE Ø 500 (material) | 44.26 |
| CTL011 | u | TAPA CIEGA GALVA SEGMENTADA JG VENT CONAIRE Ø 560 (material) | 50.83 |
| CTL012 | u | TAPA CIEGA GALVA SEGMENTADA JG VENT CONAIRE Ø 600 (material) | 56.03 |
| CTL013 | u | TAPA CIEGA GALVA SEGMENTADA JG VENT CONAIRE Ø 630 (material) | 61.7 |
| CTL014 | u | TAPA CIEGA GALVA SEGMENTADA JG VENT CONAIRE Ø 710 (material) | 73.61 |
| CTL015 | u | TAPA CIEGA GALVA SEGMENTADA JG VENT CONAIRE Ø 800 (material) | 94.03 |
| CTEL001 | u | TAPA CIEGA GALVA ESTAMPADA JG VENT CONAIRE Ø 100 (material) | 3.81 |
| CTEL002 | u | TAPA CIEGA GALVA ESTAMPADA JG VENT CONAIRE Ø 125 (material) | 3.97 |
| CTEL003 | u | TAPA CIEGA GALVA ESTAMPADA JG VENT CONAIRE Ø 150 (material) | 4.15 |
| CTEL004 | u | TAPA CIEGA GALVA ESTAMPADA JG VENT CONAIRE Ø 200 (material) | 5.06 |
| CTEL005 | u | TAPA CIEGA GALVA ESTAMPADA JG VENT CONAIRE Ø 250 (material) | 7.7 |
| CTML002 | u | TAPA MALLA GALVA SEGMENTADA JG VENT CONAIRE Ø 125 (material) | 15.37 |
| CTML003 | u | TAPA MALLA GALVA SEGMENTADA JG VENT CONAIRE Ø 150 (material) | 15.8 |
| CTML004 | u | TAPA MALLA GALVA SEGMENTADA JG VENT CONAIRE Ø 200 (material) | 16.23 |
| CTML005 | u | TAPA MALLA GALVA SEGMENTADA JG VENT CONAIRE Ø 250 (material) | 16.67 |
| CTML006 | u | TAPA MALLA GALVA SEGMENTADA JG VENT CONAIRE Ø 300 (material) | 23.02 |
| CTML007 | u | TAPA MALLA GALVA SEGMENTADA JG VENT CONAIRE Ø 355 (material) | 25.34 |
| CTML008 | u | TAPA MALLA GALVA SEGMENTADA JG VENT CONAIRE Ø 400 (material) | 27.67 |
| CTML009 | u | TAPA MALLA GALVA SEGMENTADA JG VENT CONAIRE Ø 450 (material) | 34.44 |
| CTML010 | u | TAPA MALLA GALVA SEGMENTADA JG VENT CONAIRE Ø 500 (material) | 37.43 |
| CTML011 | u | TAPA MALLA GALVA SEGMENTADA JG VENT CONAIRE Ø 560 (material) | 39.42 |
| CTML012 | u | TAPA MALLA GALVA SEGMENTADA JG VENT CONAIRE Ø 600 (material) | 40.52 |
| CTML013 | u | TAPA MALLA GALVA SEGMENTADA JG VENT CONAIRE Ø 630 (material) | 41.38 |
| CTML014 | u | TAPA MALLA GALVA SEGMENTADA JG VENT CONAIRE Ø 710 (material) | 52.33 |
| CTML015 | u | TAPA MALLA GALVA SEGMENTADA JG VENT CONAIRE Ø 800 (material) | 67.09 |

###### CRCL Reducciones

| Código | Ud | Descripción | Precio |
|---|---|---|---|
| CRCEL001 | u | REDUCCION CONCENTRICA GALVA ESTAMPADA JG VENT CONAIRE d=125/100 (material) | 5.19 |
| CRCEL002 | u | REDUCCION CONCENTRICA GALVA ESTAMPADA JG VENT CONAIRE d=150/100 (material) | 5.95 |
| CRCEL003 | u | REDUCCION CONCENTRICA GALVA ESTAMPADA JG VENT CONAIRE d=150/125 (material) | 5.95 |
| CRCEL004 | u | REDUCCION CONCENTRICA GALVA ESTAMPADA JG VENT CONAIRE d=200/100 (material) | 7.3 |
| CRCEL005 | u | REDUCCION CONCENTRICA GALVA ESTAMPADA JG VENT CONAIRE d=200/125 (material) | 7.3 |
| CRCEL006 | u | REDUCCION CONCENTRICA GALVA ESTAMPADA JG VENT CONAIRE d=200/150 (material) | 7.5 |
| CRCEL008 | u | REDUCCION CONCENTRICA GALVA ESTAMPADA JG VENT CONAIRE d=250/125 (material) | 9.83 |
| CRCEL009 | u | REDUCCION CONCENTRICA GALVA ESTAMPADA JG VENT CONAIRE d=250/150 (material) | 10.54 |
| CRCEL010 | u | REDUCCION CONCENTRICA GALVA ESTAMPADA JG VENT CONAIRE d=250/200 (material) | 11.53 |
| CRCL003 | u | REDUCCION CONCENTRICA GALVA SEGMENTADA JG VENT CONAIRE d=150/125 (material) | 16.78 |
| CRCL005 | u | REDUCCION CONCENTRICA GALVA SEGMENTADA JG VENT CONAIRE d=200/125 (material) | 17.34 |
| CRCL006 | u | REDUCCION CONCENTRICA GALVA SEGMENTADA JG VENT CONAIRE d=200/150 (material) | 17.62 |
| CRCL008 | u | REDUCCION CONCENTRICA GALVA SEGMENTADA JG VENT CONAIRE d=250/125 (material) | 21.59 |
| CRCL009 | u | REDUCCION CONCENTRICA GALVA SEGMENTADA JG VENT CONAIRE d=250/150 (material) | 21.14 |
| CRCL010 | u | REDUCCION CONCENTRICA GALVA SEGMENTADA JG VENT CONAIRE d=250/200 (material) | 21.07 |
| CRCL012 | u | REDUCCION CONCENTRICA GALVA SEGMENTADA JG VENT CONAIRE d=300/125 (material) | 32.7 |
| CRCL013 | u | REDUCCION CONCENTRICA GALVA SEGMENTADA JG VENT CONAIRE d=300/150 (material) | 30.06 |
| CRCL014 | u | REDUCCION CONCENTRICA GALVA SEGMENTADA JG VENT CONAIRE d=300/200 (material) | 30.05 |
| CRCL015 | u | REDUCCION CONCENTRICA GALVA SEGMENTADA JG VENT CONAIRE d=300/250 (material) | 30.21 |
| CRCL017 | u | REDUCCION CONCENTRICA GALVA SEGMENTADA JG VENT CONAIRE d=355/125 (material) | 37.47 |
| CRCL018 | u | REDUCCION CONCENTRICA GALVA SEGMENTADA JG VENT CONAIRE d=355/150 (material) | 35.7 |
| CRCL019 | u | REDUCCION CONCENTRICA GALVA SEGMENTADA JG VENT CONAIRE d=355/200 (material) | 35.39 |
| CRCL020 | u | REDUCCION CONCENTRICA GALVA SEGMENTADA JG VENT CONAIRE d=355/250 (material) | 35.08 |
| CRCL021 | u | REDUCCION CONCENTRICA GALVA SEGMENTADA JG VENT CONAIRE d=355/300 (material) | 35.05 |
| CRCL023 | u | REDUCCION CONCENTRICA GALVA SEGMENTADA JG VENT CONAIRE d=400/125 (material) | 45.41 |
| CRCL024 | u | REDUCCION CONCENTRICA GALVA SEGMENTADA JG VENT CONAIRE d=400/150 (material) | 44.43 |
| CRCL025 | u | REDUCCION CONCENTRICA GALVA SEGMENTADA JG VENT CONAIRE d=400/200 (material) | 44.27 |
| CRCL026 | u | REDUCCION CONCENTRICA GALVA SEGMENTADA JG VENT CONAIRE d=400/250 (material) | 44.07 |
| CRCL027 | u | REDUCCION CONCENTRICA GALVA SEGMENTADA JG VENT CONAIRE d=400/300 (material) | 43.99 |
| CRCL028 | u | REDUCCION CONCENTRICA GALVA SEGMENTADA JG VENT CONAIRE d=400/355 (material) | 44.31 |
| CRCL030 | u | REDUCCION CONCENTRICA GALVA SEGMENTADA JG VENT CONAIRE d=450/125 (material) | 50.96 |
| CRCL031 | u | REDUCCION CONCENTRICA GALVA SEGMENTADA JG VENT CONAIRE d=450/150 (material) | 50.86 |
| CRCL032 | u | REDUCCION CONCENTRICA GALVA SEGMENTADA JG VENT CONAIRE d=450/200 (material) | 49.59 |
| CRCL033 | u | REDUCCION CONCENTRICA GALVA SEGMENTADA JG VENT CONAIRE d=450/250 (material) | 50 |
| CRCL034 | u | REDUCCION CONCENTRICA GALVA SEGMENTADA JG VENT CONAIRE d=450/300 (material) | 49.48 |
| CRCL035 | u | REDUCCION CONCENTRICA GALVA SEGMENTADA JG VENT CONAIRE d=450/355 (material) | 49.14 |
| CRCL036 | u | REDUCCION CONCENTRICA GALVA SEGMENTADA JG VENT CONAIRE d=450/400 (material) | 48.39 |
| CRCL037 | u | REDUCCION CONCENTRICA GALVA SEGMENTADA JG VENT CONAIRE d=500/200 (material) | 67 |
| CRCL038 | u | REDUCCION CONCENTRICA GALVA SEGMENTADA JG VENT CONAIRE d=500/250 (material) | 66.01 |
| CRCL039 | u | REDUCCION CONCENTRICA GALVA SEGMENTADA JG VENT CONAIRE d=500/300 (material) | 64.86 |
| CRCL040 | u | REDUCCION CONCENTRICA GALVA SEGMENTADA JG VENT CONAIRE d=500/355 (material) | 63.66 |
| CRCL041 | u | REDUCCION CONCENTRICA GALVA SEGMENTADA JG VENT CONAIRE d=500/400 (material) | 63.01 |
| CRCL042 | u | REDUCCION CONCENTRICA GALVA SEGMENTADA JG VENT CONAIRE d=500/450 (material) | 62.92 |
| CRCL043 | u | REDUCCION CONCENTRICA GALVA SEGMENTADA JG VENT CONAIRE d=560/200 (material) | 81.28 |
| CRCL044 | u | REDUCCION CONCENTRICA GALVA SEGMENTADA JG VENT CONAIRE d=560/250 (material) | 79.8 |
| CRCL045 | u | REDUCCION CONCENTRICA GALVA SEGMENTADA JG VENT CONAIRE d=560/300 (material) | 78.8 |
| CRCL046 | u | REDUCCION CONCENTRICA GALVA SEGMENTADA JG VENT CONAIRE d=560/355 (material) | 77.65 |
| CRCL047 | u | REDUCCION CONCENTRICA GALVA SEGMENTADA JG VENT CONAIRE d=560/400 (material) | 76.86 |
| CRCL048 | u | REDUCCION CONCENTRICA GALVA SEGMENTADA JG VENT CONAIRE d=560/450 (material) | 76.34 |
| CRCL049 | u | REDUCCION CONCENTRICA GALVA SEGMENTADA JG VENT CONAIRE d=560/500 (material) | 76.09 |
| CRCL050 | u | REDUCCION CONCENTRICA GALVA SEGMENTADA JG VENT CONAIRE d=600/200 (material) | 90.04 |
| CRCL051 | u | REDUCCION CONCENTRICA GALVA SEGMENTADA JG VENT CONAIRE d=600/250 (material) | 89.05 |
| CRCL052 | u | REDUCCION CONCENTRICA GALVA SEGMENTADA JG VENT CONAIRE d=600/300 (material) | 87.78 |
| CRCL053 | u | REDUCCION CONCENTRICA GALVA SEGMENTADA JG VENT CONAIRE d=600/355 (material) | 86.67 |
| CRCL054 | u | REDUCCION CONCENTRICA GALVA SEGMENTADA JG VENT CONAIRE d=600/400 (material) | 85.92 |
| CRCL055 | u | REDUCCION CONCENTRICA GALVA SEGMENTADA JG VENT CONAIRE d=600/450 (material) | 84.78 |
| CRCL056 | u | REDUCCION CONCENTRICA GALVA SEGMENTADA JG VENT CONAIRE d=600/500 (material) | 84.57 |
| CRCL057 | u | REDUCCION CONCENTRICA GALVA SEGMENTADA JG VENT CONAIRE d=600/560 (material) | 84.49 |
| CRCL058 | u | REDUCCION CONCENTRICA GALVA SEGMENTADA JG VENT CONAIRE d=630/250 (material) | 100.76 |
| CRCL059 | u | REDUCCION CONCENTRICA GALVA SEGMENTADA JG VENT CONAIRE d=630/300 (material) | 99.28 |
| CRCL060 | u | REDUCCION CONCENTRICA GALVA SEGMENTADA JG VENT CONAIRE d=630/355 (material) | 98.14 |
| CRCL061 | u | REDUCCION CONCENTRICA GALVA SEGMENTADA JG VENT CONAIRE d=630/400 (material) | 97.21 |
| CRCL062 | u | REDUCCION CONCENTRICA GALVA SEGMENTADA JG VENT CONAIRE d=630/450 (material) | 96.37 |
| CRCL063 | u | REDUCCION CONCENTRICA GALVA SEGMENTADA JG VENT CONAIRE d=630/500 (material) | 109.2 |
| CRCL064 | u | REDUCCION CONCENTRICA GALVA SEGMENTADA JG VENT CONAIRE d=630/560 (material) | 96.26 |
| CRCL065 | u | REDUCCION CONCENTRICA GALVA SEGMENTADA JG VENT CONAIRE d=630/600 (material) | 97.21 |
| CRCL066 | u | REDUCCION CONCENTRICA GALVA SEGMENTADA JG VENT CONAIRE d=710/250 (material) | 119.49 |
| CRCL067 | u | REDUCCION CONCENTRICA GALVA SEGMENTADA JG VENT CONAIRE d=710/300 (material) | 116.25 |
| CRCL068 | u | REDUCCION CONCENTRICA GALVA SEGMENTADA JG VENT CONAIRE d=710/355 (material) | 116.42 |
| CRCL069 | u | REDUCCION CONCENTRICA GALVA SEGMENTADA JG VENT CONAIRE d=710/400 (material) | 113.91 |
| CRCL070 | u | REDUCCION CONCENTRICA GALVA SEGMENTADA JG VENT CONAIRE d=710/450 (material) | 113.07 |
| CRCL071 | u | REDUCCION CONCENTRICA GALVA SEGMENTADA JG VENT CONAIRE d=710/500 (material) | 111.43 |
| CRCL072 | u | REDUCCION CONCENTRICA GALVA SEGMENTADA JG VENT CONAIRE d=710/560 (material) | 110 |
| CRCL073 | u | REDUCCION CONCENTRICA GALVA SEGMENTADA JG VENT CONAIRE d=710/600 (material) | 108.6 |
| CRCL074 | u | REDUCCION CONCENTRICA GALVA SEGMENTADA JG VENT CONAIRE d=710/630 (material) | 108.32 |
| CRCL075 | u | REDUCCION CONCENTRICA GALVA SEGMENTADA JG VENT CONAIRE d=800/300 (material) | 168.96 |
| CRCL076 | u | REDUCCION CONCENTRICA GALVA SEGMENTADA JG VENT CONAIRE d=800/355 (material) | 166.12 |
| CRCL077 | u | REDUCCION CONCENTRICA GALVA SEGMENTADA JG VENT CONAIRE d=800/400 (material) | 163.44 |
| CRCL078 | u | REDUCCION CONCENTRICA GALVA SEGMENTADA JG VENT CONAIRE d=800/450 (material) | 160.23 |
| CRCL079 | u | REDUCCION CONCENTRICA GALVA SEGMENTADA JG VENT CONAIRE d=800/500 (material) | 156.93 |
| CRCL080 | u | REDUCCION CONCENTRICA GALVA SEGMENTADA JG VENT CONAIRE d=800/560 (material) | 153.12 |
| CRCL081 | u | REDUCCION CONCENTRICA GALVA SEGMENTADA JG VENT CONAIRE d=800/600 (material) | 152.48 |
| CRCL082 | u | REDUCCION CONCENTRICA GALVA SEGMENTADA JG VENT CONAIRE d=800/630 (material) | 151.41 |
| CRCL083 | u | REDUCCION CONCENTRICA GALVA SEGMENTADA JG VENT CONAIRE d=800/710 (material) | 149.38 |
| CREL003 | u | REDUCCION EXCENTRICA GALVA SEGMENTADA JG VENT CONAIRE d=150/125 (material) | 25.73 |
| CREL005 | u | REDUCCION EXCENTRICA GALVA SEGMENTADA JG VENT CONAIRE d=200/125 (material) | 26.54 |
| CREL006 | u | REDUCCION EXCENTRICA GALVA SEGMENTADA JG VENT CONAIRE d=200/150 (material) | 29.48 |
| CREL008 | u | REDUCCION EXCENTRICA GALVA SEGMENTADA JG VENT CONAIRE d=250/125 (material) | 29.56 |
| CREL009 | u | REDUCCION EXCENTRICA GALVA SEGMENTADA JG VENT CONAIRE d=250/150 (material) | 28.95 |
| CREL010 | u | REDUCCION EXCENTRICA GALVA SEGMENTADA JG VENT CONAIRE d=250/200 (material) | 28.85 |
| CREL012 | u | REDUCCION EXCENTRICA GALVA SEGMENTADA JG VENT CONAIRE d=300/125 (material) | 36.99 |
| CREL013 | u | REDUCCION EXCENTRICA GALVA SEGMENTADA JG VENT CONAIRE d=300/150 (material) | 35.11 |
| CREL014 | u | REDUCCION EXCENTRICA GALVA SEGMENTADA JG VENT CONAIRE d=300/200 (material) | 35.1 |
| CREL015 | u | REDUCCION EXCENTRICA GALVA SEGMENTADA JG VENT CONAIRE d=300/250 (material) | 34.97 |
| CREL017 | u | REDUCCION EXCENTRICA GALVA SEGMENTADA JG VENT CONAIRE d=355/125 (material) | 44.6 |
| CREL018 | u | REDUCCION EXCENTRICA GALVA SEGMENTADA JG VENT CONAIRE d=355/150 (material) | 42.61 |
| CREL019 | u | REDUCCION EXCENTRICA GALVA SEGMENTADA JG VENT CONAIRE d=355/200 (material) | 41.15 |
| CREL020 | u | REDUCCION EXCENTRICA GALVA SEGMENTADA JG VENT CONAIRE d=355/250 (material) | 40.8 |
| CREL021 | u | REDUCCION EXCENTRICA GALVA SEGMENTADA JG VENT CONAIRE d=355/300 (material) | 40.77 |
| CREL023 | u | REDUCCION EXCENTRICA GALVA SEGMENTADA JG VENT CONAIRE d=400/125 (material) | 52.17 |
| CREL024 | u | REDUCCION EXCENTRICA GALVA SEGMENTADA JG VENT CONAIRE d=400/150 (material) | 51.37 |
| CREL025 | u | REDUCCION EXCENTRICA GALVA SEGMENTADA JG VENT CONAIRE d=400/200 (material) | 51.2 |
| CREL026 | u | REDUCCION EXCENTRICA GALVA SEGMENTADA JG VENT CONAIRE d=400/250 (material) | 50.97 |
| CREL027 | u | REDUCCION EXCENTRICA GALVA SEGMENTADA JG VENT CONAIRE d=400/300 (material) | 50.87 |
| CREL028 | u | REDUCCION EXCENTRICA GALVA SEGMENTADA JG VENT CONAIRE d=400/355 (material) | 50.87 |
| CREL030 | u | REDUCCION EXCENTRICA GALVA SEGMENTADA JG VENT CONAIRE d=450/125 (material) | 59.27 |
| CREL031 | u | REDUCCION EXCENTRICA GALVA SEGMENTADA JG VENT CONAIRE d=450/150 (material) | 58.66 |
| CREL032 | u | REDUCCION EXCENTRICA GALVA SEGMENTADA JG VENT CONAIRE d=450/200 (material) | 57.33 |
| CREL033 | u | REDUCCION EXCENTRICA GALVA SEGMENTADA JG VENT CONAIRE d=450/250 (material) | 57.67 |
| CREL034 | u | REDUCCION EXCENTRICA GALVA SEGMENTADA JG VENT CONAIRE d=450/300 (material) | 57.08 |
| CREL035 | u | REDUCCION EXCENTRICA GALVA SEGMENTADA JG VENT CONAIRE d=450/355 (material) | 56.72 |
| CREL036 | u | REDUCCION EXCENTRICA GALVA SEGMENTADA JG VENT CONAIRE d=450/400 (material) | 56.32 |
| CREL037 | u | REDUCCION EXCENTRICA GALVA SEGMENTADA JG VENT CONAIRE d=500/200 (material) | 76.53 |
| CREL038 | u | REDUCCION EXCENTRICA GALVA SEGMENTADA JG VENT CONAIRE d=500/250 (material) | 75.8 |
| CREL039 | u | REDUCCION EXCENTRICA GALVA SEGMENTADA JG VENT CONAIRE d=500/300 (material) | 74.49 |
| CREL040 | u | REDUCCION EXCENTRICA GALVA SEGMENTADA JG VENT CONAIRE d=500/355 (material) | 73.14 |
| CREL041 | u | REDUCCION EXCENTRICA GALVA SEGMENTADA JG VENT CONAIRE d=500/400 (material) | 72.38 |
| CREL042 | u | REDUCCION EXCENTRICA GALVA SEGMENTADA JG VENT CONAIRE d=500/450 (material) | 72.3 |
| CREL043 | u | REDUCCION EXCENTRICA GALVA SEGMENTADA JG VENT CONAIRE d=560/200 (material) | 93.72 |
| CREL044 | u | REDUCCION EXCENTRICA GALVA SEGMENTADA JG VENT CONAIRE d=560/250 (material) | 92.82 |
| CREL045 | u | REDUCCION EXCENTRICA GALVA SEGMENTADA JG VENT CONAIRE d=560/300 (material) | 91.37 |
| CREL046 | u | REDUCCION EXCENTRICA GALVA SEGMENTADA JG VENT CONAIRE d=560/355 (material) | 90.07 |
| CREL047 | u | REDUCCION EXCENTRICA GALVA SEGMENTADA JG VENT CONAIRE d=560/400 (material) | 89.16 |
| CREL048 | u | REDUCCION EXCENTRICA GALVA SEGMENTADA JG VENT CONAIRE d=560/450 (material) | 88.58 |
| CREL049 | u | REDUCCION EXCENTRICA GALVA SEGMENTADA JG VENT CONAIRE d=560/500 (material) | 88.18 |
| CREL050 | u | REDUCCION EXCENTRICA GALVA SEGMENTADA JG VENT CONAIRE d=600/200 (material) | 102.98 |
| CREL051 | u | REDUCCION EXCENTRICA GALVA SEGMENTADA JG VENT CONAIRE d=600/250 (material) | 101.86 |
| CREL052 | u | REDUCCION EXCENTRICA GALVA SEGMENTADA JG VENT CONAIRE d=600/300 (material) | 100.42 |
| CREL053 | u | REDUCCION EXCENTRICA GALVA SEGMENTADA JG VENT CONAIRE d=600/355 (material) | 99.13 |
| CREL054 | u | REDUCCION EXCENTRICA GALVA SEGMENTADA JG VENT CONAIRE d=600/400 (material) | 98.34 |
| CREL055 | u | REDUCCION EXCENTRICA GALVA SEGMENTADA JG VENT CONAIRE d=600/450 (material) | 97.03 |
| CREL056 | u | REDUCCION EXCENTRICA GALVA SEGMENTADA JG VENT CONAIRE d=600/500 (material) | 96.76 |
| CREL057 | u | REDUCCION EXCENTRICA GALVA SEGMENTADA JG VENT CONAIRE d=600/560 (material) | 96.7 |
| CREL058 | u | REDUCCION EXCENTRICA GALVA SEGMENTADA JG VENT CONAIRE d=630/250 (material) | 113.35 |
| CREL059 | u | REDUCCION EXCENTRICA GALVA SEGMENTADA JG VENT CONAIRE d=630/300 (material) | 112.34 |
| CREL060 | u | REDUCCION EXCENTRICA GALVA SEGMENTADA JG VENT CONAIRE d=630/355 (material) | 111.89 |
| CREL061 | u | REDUCCION EXCENTRICA GALVA SEGMENTADA JG VENT CONAIRE d=630/400 (material) | 111.11 |
| CREL062 | u | REDUCCION EXCENTRICA GALVA SEGMENTADA JG VENT CONAIRE d=630/450 (material) | 110.15 |
| CREL063 | u | REDUCCION EXCENTRICA GALVA SEGMENTADA JG VENT CONAIRE d=630/500 (material) | 106.14 |
| CREL064 | u | REDUCCION EXCENTRICA GALVA SEGMENTADA JG VENT CONAIRE d=630/560 (material) | 110.03 |
| CREL065 | u | REDUCCION EXCENTRICA GALVA SEGMENTADA JG VENT CONAIRE d=630/600 (material) | 104.38 |
| CREL066 | u | REDUCCION EXCENTRICA GALVA SEGMENTADA JG VENT CONAIRE d=710/250 (material) | 135.22 |
| CREL067 | u | REDUCCION EXCENTRICA GALVA SEGMENTADA JG VENT CONAIRE d=710/300 (material) | 133.64 |
| CREL068 | u | REDUCCION EXCENTRICA GALVA SEGMENTADA JG VENT CONAIRE d=710/355 (material) | 132.54 |
| CREL069 | u | REDUCCION EXCENTRICA GALVA SEGMENTADA JG VENT CONAIRE d=710/400 (material) | 130.54 |
| CREL070 | u | REDUCCION EXCENTRICA GALVA SEGMENTADA JG VENT CONAIRE d=710/450 (material) | 131.25 |
| CREL071 | u | REDUCCION EXCENTRICA GALVA SEGMENTADA JG VENT CONAIRE d=710/500 (material) | 129.41 |
| CREL072 | u | REDUCCION EXCENTRICA GALVA SEGMENTADA JG VENT CONAIRE d=710/560 (material) | 127.77 |
| CREL073 | u | REDUCCION EXCENTRICA GALVA SEGMENTADA JG VENT CONAIRE d=710/600 (material) | 127.54 |
| CREL074 | u | REDUCCION EXCENTRICA GALVA SEGMENTADA JG VENT CONAIRE d=710/630 (material) | 127.26 |
| CREL075 | u | REDUCCION EXCENTRICA GALVA SEGMENTADA JG VENT CONAIRE d=800/300 (material) | 191.2 |
| CREL076 | u | REDUCCION EXCENTRICA GALVA SEGMENTADA JG VENT CONAIRE d=800/355 (material) | 190.59 |
| CREL077 | u | REDUCCION EXCENTRICA GALVA SEGMENTADA JG VENT CONAIRE d=800/400 (material) | 187.15 |
| CREL078 | u | REDUCCION EXCENTRICA GALVA SEGMENTADA JG VENT CONAIRE d=800/450 (material) | 183.52 |
| CREL079 | u | REDUCCION EXCENTRICA GALVA SEGMENTADA JG VENT CONAIRE d=800/500 (material) | 179.78 |
| CREL080 | u | REDUCCION EXCENTRICA GALVA SEGMENTADA JG VENT CONAIRE d=800/560 (material) | 175.48 |
| CREL081 | u | REDUCCION EXCENTRICA GALVA SEGMENTADA JG VENT CONAIRE d=800/600 (material) | 172.95 |
| CREL082 | u | REDUCCION EXCENTRICA GALVA SEGMENTADA JG VENT CONAIRE d=800/630 (material) | 171.35 |
| CREL083 | u | REDUCCION EXCENTRICA GALVA SEGMENTADA JG VENT CONAIRE d=800/710 (material) | 169.64 |

###### RTCL Tolvas

| Código | Ud | Descripción | Precio |
|---|---|---|---|
| RTCSL001 | u | TOLVA CONCENTRICA FRONTAL SIMPLE GALVA 7/7 SEGMENTADA JG VENT CONAIRE d=150 (material) | 55.03 |
| RTCSL002 | u | TOLVA CONCENTRICA FRONTAL SIMPLE GALVA 7/7 SEGMENTADA JG VENT CONAIRE d=200 (material) | 60.04 |
| RTCSL003 | u | TOLVA CONCENTRICA FRONTAL SIMPLE GALVA 7/7 SEGMENTADA JG VENT CONAIRE d=250 (material) | 60.88 |
| RTCSL004 | u | TOLVA CONCENTRICA FRONTAL SIMPLE GALVA 9/7 SEGMENTADA JG VENT CONAIRE d=150 (material) | 56.57 |
| RTCSL005 | u | TOLVA CONCENTRICA FRONTAL SIMPLE GALVA 9/7 SEGMENTADA JG VENT CONAIRE d=200 (material) | 61.62 |
| RTCSL006 | u | TOLVA CONCENTRICA FRONTAL SIMPLE GALVA 9/7 SEGMENTADA JG VENT CONAIRE d=250 (material) | 62.54 |
| RTCSL007 | u | TOLVA CONCENTRICA FRONTAL SIMPLE GALVA 9/9 SEGMENTADA JG VENT CONAIRE d=200 (material) | 62.99 |
| RTCSL008 | u | TOLVA CONCENTRICA FRONTAL SIMPLE GALVA 9/9 SEGMENTADA JG VENT CONAIRE d=250 (material) | 63.98 |
| RTCSL009 | u | TOLVA CONCENTRICA FRONTAL SIMPLE GALVA 9/9 SEGMENTADA JG VENT CONAIRE d=300 (material) | 64.95 |
| RTCSL010 | u | TOLVA CONCENTRICA FRONTAL SIMPLE GALVA 9/9 SEGMENTADA JG VENT CONAIRE d=355 (material) | 67.88 |
| RTCSL011 | u | TOLVA CONCENTRICA FRONTAL SIMPLE GALVA 10/10 SEGMENTADA JG VENT CONAIRE d=200 (material) | 65.62 |
| RTCSL012 | u | TOLVA CONCENTRICA FRONTAL SIMPLE GALVA 10/10 SEGMENTADA JG VENT CONAIRE d=250 (material) | 66.67 |
| RTCSL013 | u | TOLVA CONCENTRICA FRONTAL SIMPLE GALVA 10/10 SEGMENTADA JG VENT CONAIRE d=300 (material) | 67.72 |
| RTCSL014 | u | TOLVA CONCENTRICA FRONTAL SIMPLE GALVA 10/10 SEGMENTADA JG VENT CONAIRE d=355 (material) | 80.43 |
| RTCSL015 | u | TOLVA CONCENTRICA FRONTAL SIMPLE GALVA 12/9 SEGMENTADA JG VENT CONAIRE d=200 (material) | 78.02 |
| RTCSL016 | u | TOLVA CONCENTRICA FRONTAL SIMPLE GALVA 12/9 SEGMENTADA JG VENT CONAIRE d=250 (material) | 79.13 |
| RTCSL017 | u | TOLVA CONCENTRICA FRONTAL SIMPLE GALVA 12/9 SEGMENTADA JG VENT CONAIRE d=300 (material) | 80.23 |
| RTCSL018 | u | TOLVA CONCENTRICA FRONTAL SIMPLE GALVA 12/9 SEGMENTADA JG VENT CONAIRE d=355 (material) | 83.29 |
| RTCSL019 | u | TOLVA CONCENTRICA FRONTAL SIMPLE GALVA 12/12 SEGMENTADA JG VENT CONAIRE d=250 (material) | 80.86 |
| RTCSL020 | u | TOLVA CONCENTRICA FRONTAL SIMPLE GALVA 12/12 SEGMENTADA JG VENT CONAIRE d=300 (material) | 81.47 |
| RTCSL021 | u | TOLVA CONCENTRICA FRONTAL SIMPLE GALVA 12/12 SEGMENTADA JG VENT CONAIRE d=355 (material) | 84.62 |
| RTCSL022 | u | TOLVA CONCENTRICA FRONTAL SIMPLE GALVA 12/12 SEGMENTADA JG VENT CONAIRE d=400 (material) | 97.25 |
| RTCSL023 | u | TOLVA CONCENTRICA FRONTAL SIMPLE GALVA 12/12 SEGMENTADA JG VENT CONAIRE d=450 (material) | 100.13 |
| RTCSL024 | u | TOLVA CONCENTRICA FRONTAL SIMPLE GALVA 12/12 SEGMENTADA JG VENT CONAIRE d=500 (material) | 101.91 |
| RTCSL025 | u | TOLVA CONCENTRICA FRONTAL SIMPLE GALVA 15/15 SEGMENTADA JG VENT CONAIRE d=300 (material) | 95.27 |
| RTCSL026 | u | TOLVA CONCENTRICA FRONTAL SIMPLE GALVA 15/15 SEGMENTADA JG VENT CONAIRE d=355 (material) | 98.05 |
| RTCSL027 | u | TOLVA CONCENTRICA FRONTAL SIMPLE GALVA 15/15 SEGMENTADA JG VENT CONAIRE d=400 (material) | 100.59 |
| RTCSL028 | u | TOLVA CONCENTRICA FRONTAL SIMPLE GALVA 15/15 SEGMENTADA JG VENT CONAIRE d=450 (material) | 103.1 |
| RTCSL029 | u | TOLVA CONCENTRICA FRONTAL SIMPLE GALVA 18/18 SEGMENTADA JG VENT CONAIRE d=400 (material) | 102.27 |
| RTCSL030 | u | TOLVA CONCENTRICA FRONTAL SIMPLE GALVA 18/18 SEGMENTADA JG VENT CONAIRE d=450 (material) | 104.91 |
| RTCSL031 | u | TOLVA CONCENTRICA FRONTAL SIMPLE GALVA 18/18 SEGMENTADA JG VENT CONAIRE d=500 (material) | 115.28 |
| RTCSL032 | u | TOLVA CONCENTRICA FRONTAL SIMPLE GALVA 18/18 SEGMENTADA JG VENT CONAIRE d=560 (material) | 116.38 |
| RTCCL001 | u | TOLVA CONCENTRICA FRONTAL CRUZADO GALVA 7/7 SEGMENTADA JG VENT CONAIRE d=150 (material) | 61.99 |
| RTCCL002 | u | TOLVA CONCENTRICA FRONTAL CRUZADO GALVA 7/7 SEGMENTADA JG VENT CONAIRE d=200 (material) | 67.51 |
| RTCCL003 | u | TOLVA CONCENTRICA FRONTAL CRUZADO GALVA 7/7 SEGMENTADA JG VENT CONAIRE d=250 (material) | 68.87 |
| RTCCL004 | u | TOLVA CONCENTRICA FRONTAL CRUZADO GALVA 9/7 SEGMENTADA JG VENT CONAIRE d=150 (material) | 65.05 |
| RTCCL005 | u | TOLVA CONCENTRICA FRONTAL CRUZADO GALVA 9/7 SEGMENTADA JG VENT CONAIRE d=200 (material) | 70.7 |
| RTCCL006 | u | TOLVA CONCENTRICA FRONTAL CRUZADO GALVA 9/7 SEGMENTADA JG VENT CONAIRE d=250 (material) | 72.18 |
| RTCCL007 | u | TOLVA CONCENTRICA FRONTAL CRUZADO GALVA 9/9 SEGMENTADA JG VENT CONAIRE d=200 (material) | 73.42 |
| RTCCL008 | u | TOLVA CONCENTRICA FRONTAL CRUZADO GALVA 9/9 SEGMENTADA JG VENT CONAIRE d=250 (material) | 75.05 |
| RTCCL009 | u | TOLVA CONCENTRICA FRONTAL CRUZADO GALVA 9/9 SEGMENTADA JG VENT CONAIRE d=300 (material) | 76.7 |
| RTCCL010 | u | TOLVA CONCENTRICA FRONTAL CRUZADO GALVA 10/10 SEGMENTADA JG VENT CONAIRE d=250 (material) | 79.01 |
| RTCCL011 | u | TOLVA CONCENTRICA FRONTAL CRUZADO GALVA 10/10 SEGMENTADA JG VENT CONAIRE d=300 (material) | 80.78 |
| RTCCL012 | u | TOLVA CONCENTRICA FRONTAL CRUZADO GALVA 10/10 SEGMENTADA JG VENT CONAIRE d=355 (material) | 84.44 |
| RTCCL013 | u | TOLVA CONCENTRICA FRONTAL CRUZADO GALVA 10/10 SEGMENTADA JG VENT CONAIRE d=400 (material) | 87.52 |
| RTCCL014 | u | TOLVA CONCENTRICA FRONTAL CRUZADO GALVA 12/9 SEGMENTADA JG VENT CONAIRE d=300 (material) | 94.42 |
| RTCCL015 | u | TOLVA CONCENTRICA FRONTAL CRUZADO GALVA 12/9 SEGMENTADA JG VENT CONAIRE d=355 (material) | 98.64 |
| RTCCL016 | u | TOLVA CONCENTRICA FRONTAL CRUZADO GALVA 12/9 SEGMENTADA JG VENT CONAIRE d=400 (material) | 101.35 |
| RTCCL017 | u | TOLVA CONCENTRICA FRONTAL CRUZADO GALVA 12/9 SEGMENTADA JG VENT CONAIRE d=450 (material) | 104.9 |
| RTCCL018 | u | TOLVA CONCENTRICA FRONTAL CRUZADO GALVA 12/12 SEGMENTADA JG VENT CONAIRE d=355 (material) | 104.46 |
| RTCCL019 | u | TOLVA CONCENTRICA FRONTAL CRUZADO GALVA 12/12 SEGMENTADA JG VENT CONAIRE d=400 (material) | 107.91 |
| RTCCL020 | u | TOLVA CONCENTRICA FRONTAL CRUZADO GALVA 12/12 SEGMENTADA JG VENT CONAIRE d=450 (material) | 111.09 |
| RTCCL021 | u | TOLVA CONCENTRICA FRONTAL CRUZADO GALVA 12/12 SEGMENTADA JG VENT CONAIRE d=500 (material) | 128.6 |
| RTCCL022 | u | TOLVA CONCENTRICA FRONTAL CRUZADO GALVA 15/15 SEGMENTADA JG VENT CONAIRE d=355 (material) | 115.5 |
| RTCCL023 | u | TOLVA CONCENTRICA FRONTAL CRUZADO GALVA 15/15 SEGMENTADA JG VENT CONAIRE d=400 (material) | 118.3 |
| RTCCL024 | u | TOLVA CONCENTRICA FRONTAL CRUZADO GALVA 15/15 SEGMENTADA JG VENT CONAIRE d=450 (material) | 121.13 |
| RTCCL025 | u | TOLVA CONCENTRICA FRONTAL CRUZADO GALVA 15/15 SEGMENTADA JG VENT CONAIRE d=500 (material) | 143.94 |
| RTCCL026 | u | TOLVA CONCENTRICA FRONTAL CRUZADO GALVA 18/18 SEGMENTADA JG VENT CONAIRE d=400 (material) | 121.83 |
| RTCCL027 | u | TOLVA CONCENTRICA FRONTAL CRUZADO GALVA 18/18 SEGMENTADA JG VENT CONAIRE d=450 (material) | 124.93 |
| RTCCL028 | u | TOLVA CONCENTRICA FRONTAL CRUZADO GALVA 18/18 SEGMENTADA JG VENT CONAIRE d=500 (material) | 150.71 |
| RTCCL029 | u | TOLVA CONCENTRICA FRONTAL CRUZADO GALVA 18/18 SEGMENTADA JG VENT CONAIRE d=560 (material) | 152.34 |
| RTCL001 | u | TOLVA CONCENTRICA GALVA SEGMENTADA JG VENT CONAIRE 100x200x100 (material) | 41.1 |
| RTCL002 | u | TOLVA CONCENTRICA GALVA SEGMENTADA JG VENT CONAIRE 150x200x100 (material) | 41.98 |
| RTCL003 | u | TOLVA CONCENTRICA GALVA SEGMENTADA JG VENT CONAIRE 150x200x150 (material) | 42.27 |
| RTCL004 | u | TOLVA CONCENTRICA GALVA SEGMENTADA JG VENT CONAIRE 200x200x100 (material) | 42.13 |
| RTCL005 | u | TOLVA CONCENTRICA GALVA SEGMENTADA JG VENT CONAIRE 200x200x150 (material) | 42.13 |
| RTCL006 | u | TOLVA CONCENTRICA GALVA SEGMENTADA JG VENT CONAIRE 200x200x200 (material) | 42.14 |
| RTCL007 | u | TOLVA CONCENTRICA GALVA SEGMENTADA JG VENT CONAIRE 250x300x100 (material) | 45.91 |
| RTCL008 | u | TOLVA CONCENTRICA GALVA SEGMENTADA JG VENT CONAIRE 250x300x150 (material) | 45.93 |
| RTCL009 | u | TOLVA CONCENTRICA GALVA SEGMENTADA JG VENT CONAIRE 250x300x200 (material) | 45.95 |
| RTCL010 | u | TOLVA CONCENTRICA GALVA SEGMENTADA JG VENT CONAIRE 250x300x250 (material) | 45.97 |
| RTCL011 | u | TOLVA CONCENTRICA GALVA SEGMENTADA JG VENT CONAIRE 300x300x100 (material) | 47.71 |
| RTCL012 | u | TOLVA CONCENTRICA GALVA SEGMENTADA JG VENT CONAIRE 300x300x150 (material) | 47.73 |
| RTCL013 | u | TOLVA CONCENTRICA GALVA SEGMENTADA JG VENT CONAIRE 300x300x200 (material) | 47.75 |
| RTCL014 | u | TOLVA CONCENTRICA GALVA SEGMENTADA JG VENT CONAIRE 300x300x250 (material) | 47.76 |
| RTCL015 | u | TOLVA CONCENTRICA GALVA SEGMENTADA JG VENT CONAIRE 300x300x300 (material) | 47.78 |
| RTCL016 | u | TOLVA CONCENTRICA GALVA SEGMENTADA JG VENT CONAIRE 350x300x100 (material) | 54.29 |
| RTCL017 | u | TOLVA CONCENTRICA GALVA SEGMENTADA JG VENT CONAIRE 350x300x150 (material) | 54.3 |
| RTCL018 | u | TOLVA CONCENTRICA GALVA SEGMENTADA JG VENT CONAIRE 350x300x200 (material) | 54.6 |
| RTCL019 | u | TOLVA CONCENTRICA GALVA SEGMENTADA JG VENT CONAIRE 350x300x250 (material) | 54.62 |
| RTCL020 | u | TOLVA CONCENTRICA GALVA SEGMENTADA JG VENT CONAIRE 350x300x300 (material) | 54.63 |
| RTCL021 | u | TOLVA CONCENTRICA GALVA SEGMENTADA JG VENT CONAIRE 350x300x355 (material) | 54.64 |
| RTCL022 | u | TOLVA CONCENTRICA GALVA SEGMENTADA JG VENT CONAIRE 400x400x150 (material) | 61.02 |
| RTCL023 | u | TOLVA CONCENTRICA GALVA SEGMENTADA JG VENT CONAIRE 400x400x200 (material) | 61.05 |
| RTCL024 | u | TOLVA CONCENTRICA GALVA SEGMENTADA JG VENT CONAIRE 400x400x250 (material) | 61.07 |
| RTCL025 | u | TOLVA CONCENTRICA GALVA SEGMENTADA JG VENT CONAIRE 400x400x300 (material) | 61.09 |
| RTCL026 | u | TOLVA CONCENTRICA GALVA SEGMENTADA JG VENT CONAIRE 400x400x355 (material) | 61.11 |
| RTCL027 | u | TOLVA CONCENTRICA GALVA SEGMENTADA JG VENT CONAIRE 400x400x400 (material) | 61.15 |
| RTCL028 | u | TOLVA CONCENTRICA GALVA SEGMENTADA JG VENT CONAIRE 450x400x200 (material) | 73.04 |
| RTCL029 | u | TOLVA CONCENTRICA GALVA SEGMENTADA JG VENT CONAIRE 450x400x250 (material) | 73.15 |
| RTCL030 | u | TOLVA CONCENTRICA GALVA SEGMENTADA JG VENT CONAIRE 450x400x300 (material) | 73.18 |
| RTCL031 | u | TOLVA CONCENTRICA GALVA SEGMENTADA JG VENT CONAIRE 450x400x355 (material) | 73.19 |
| RTCL032 | u | TOLVA CONCENTRICA GALVA SEGMENTADA JG VENT CONAIRE 450x400x400 (material) | 75.43 |
| RTCL033 | u | TOLVA CONCENTRICA GALVA SEGMENTADA JG VENT CONAIRE 450x400x450 (material) | 75.46 |
| RTCL034 | u | TOLVA CONCENTRICA GALVA SEGMENTADA JG VENT CONAIRE 500x400x200 (material) | 83.98 |
| RTCL035 | u | TOLVA CONCENTRICA GALVA SEGMENTADA JG VENT CONAIRE 500x400x250 (material) | 84.01 |
| RTCL036 | u | TOLVA CONCENTRICA GALVA SEGMENTADA JG VENT CONAIRE 500x400x300 (material) | 84.03 |
| RTCL037 | u | TOLVA CONCENTRICA GALVA SEGMENTADA JG VENT CONAIRE 500x400x355 (material) | 84.36 |
| RTCL038 | u | TOLVA CONCENTRICA GALVA SEGMENTADA JG VENT CONAIRE 500x400x400 (material) | 84.39 |
| RTCL039 | u | TOLVA CONCENTRICA GALVA SEGMENTADA JG VENT CONAIRE 500x400x450 (material) | 84.41 |
| RTCL040 | u | TOLVA CONCENTRICA GALVA SEGMENTADA JG VENT CONAIRE 500x400x500 (material) | 84.45 |
| RTCL041 | u | TOLVA CONCENTRICA GALVA SEGMENTADA JG VENT CONAIRE 600x500x200 (material) | 98.93 |
| RTCL042 | u | TOLVA CONCENTRICA GALVA SEGMENTADA JG VENT CONAIRE 600x500x250 (material) | 98.98 |
| RTCL043 | u | TOLVA CONCENTRICA GALVA SEGMENTADA JG VENT CONAIRE 600x500x300 (material) | 99.3 |
| RTCL044 | u | TOLVA CONCENTRICA GALVA SEGMENTADA JG VENT CONAIRE 600x500x355 (material) | 99.33 |
| RTCL045 | u | TOLVA CONCENTRICA GALVA SEGMENTADA JG VENT CONAIRE 600x500x400 (material) | 99.38 |
| RTCL046 | u | TOLVA CONCENTRICA GALVA SEGMENTADA JG VENT CONAIRE 600x500x450 (material) | 99.42 |
| RTCL047 | u | TOLVA CONCENTRICA GALVA SEGMENTADA JG VENT CONAIRE 600x500x500 (material) | 101.05 |
| RTCL048 | u | TOLVA CONCENTRICA GALVA SEGMENTADA JG VENT CONAIRE 600x500x600 (material) | 101.09 |
| RTCL049 | u | TOLVA CONCENTRICA GALVA SEGMENTADA JG VENT CONAIRE 700x500x300 (material) | 118.1 |
| RTCL050 | u | TOLVA CONCENTRICA GALVA SEGMENTADA JG VENT CONAIRE 700x500x355 (material) | 118.3 |
| RTCL051 | u | TOLVA CONCENTRICA GALVA SEGMENTADA JG VENT CONAIRE 700x500x400 (material) | 118.34 |
| RTCL052 | u | TOLVA CONCENTRICA GALVA SEGMENTADA JG VENT CONAIRE 700x500x450 (material) | 118.38 |
| RTCL053 | u | TOLVA CONCENTRICA GALVA SEGMENTADA JG VENT CONAIRE 700x500x500 (material) | 118.41 |
| RTCL054 | u | TOLVA CONCENTRICA GALVA SEGMENTADA JG VENT CONAIRE 700x500x600 (material) | 118.46 |
| RTCL055 | u | TOLVA CONCENTRICA GALVA SEGMENTADA JG VENT CONAIRE 700x500x710 (material) | 118.5 |
| RTCL056 | u | TOLVA CONCENTRICA GALVA SEGMENTADA JG VENT CONAIRE 800x600x400 (material) | 157.69 |
| RTCL057 | u | TOLVA CONCENTRICA GALVA SEGMENTADA JG VENT CONAIRE 800x600x450 (material) | 157.73 |
| RTCL058 | u | TOLVA CONCENTRICA GALVA SEGMENTADA JG VENT CONAIRE 800x600x500 (material) | 157.93 |
| RTCL059 | u | TOLVA CONCENTRICA GALVA SEGMENTADA JG VENT CONAIRE 800x600x600 (material) | 157.98 |
| RTCL060 | u | TOLVA CONCENTRICA GALVA SEGMENTADA JG VENT CONAIRE 800x600x710 (material) | 159.97 |
| RTCL061 | u | TOLVA CONCENTRICA GALVA SEGMENTADA JG VENT CONAIRE 800x600x800 (material) | 160.02 |
| RTCL062 | u | TOLVA CONCENTRICA GALVA SEGMENTADA JG VENT CONAIRE 900x600x450 (material) | 180.9 |
| RTCL063 | u | TOLVA CONCENTRICA GALVA SEGMENTADA JG VENT CONAIRE 900x600x500 (material) | 180.95 |
| RTCL064 | u | TOLVA CONCENTRICA GALVA SEGMENTADA JG VENT CONAIRE 900x600x600 (material) | 181.02 |
| RTCL065 | u | TOLVA CONCENTRICA GALVA SEGMENTADA JG VENT CONAIRE 900x600x710 (material) | 181.07 |
| RTCL066 | u | TOLVA CONCENTRICA GALVA SEGMENTADA JG VENT CONAIRE 900x600x800 (material) | 181.26 |
| RTCL067 | u | TOLVA CONCENTRICA GALVA SEGMENTADA JG VENT CONAIRE 900x600x900 (material) | 181.3 |
| RTCL068 | u | TOLVA CONCENTRICA GALVA SEGMENTADA JG VENT CONAIRE 1000x600x500 (material) | 187.09 |
| RTCL069 | u | TOLVA CONCENTRICA GALVA SEGMENTADA JG VENT CONAIRE 1000x600x600 (material) | 187.15 |
| RTCL070 | u | TOLVA CONCENTRICA GALVA SEGMENTADA JG VENT CONAIRE 1000x600x710 (material) | 187.2 |
| RTCL071 | u | TOLVA CONCENTRICA GALVA SEGMENTADA JG VENT CONAIRE 1000x600x800 (material) | 187.25 |
| RTCL072 | u | TOLVA CONCENTRICA GALVA SEGMENTADA JG VENT CONAIRE 1000x600x900 (material) | 187.32 |
| RTCL073 | u | TOLVA CONCENTRICA GALVA SEGMENTADA JG VENT CONAIRE 1000x600x1000 (material) | 187.37 |
| RTCL074 | u | TOLVA CONCENTRICA GALVA SEGMENTADA JG VENT CONAIRE 1100x600x500 (material) | 218.31 |
| RTCL075 | u | TOLVA CONCENTRICA GALVA SEGMENTADA JG VENT CONAIRE 1100x600x600 (material) | 218.53 |
| RTCL076 | u | TOLVA CONCENTRICA GALVA SEGMENTADA JG VENT CONAIRE 1100x600x710 (material) | 218.6 |
| RTCL077 | u | TOLVA CONCENTRICA GALVA SEGMENTADA JG VENT CONAIRE 1100x600x800 (material) | 218.65 |
| RTCL078 | u | TOLVA CONCENTRICA GALVA SEGMENTADA JG VENT CONAIRE 1100x600x900 (material) | 218.71 |
| RTCL079 | u | TOLVA CONCENTRICA GALVA SEGMENTADA JG VENT CONAIRE 1100x600x1000 (material) | 218.77 |
| RTCL080 | u | TOLVA CONCENTRICA GALVA SEGMENTADA JG VENT CONAIRE 1200x600x600 (material) | 229.92 |
| RTCL081 | u | TOLVA CONCENTRICA GALVA SEGMENTADA JG VENT CONAIRE 1200x600x710 (material) | 229.98 |
| RTCL082 | u | TOLVA CONCENTRICA GALVA SEGMENTADA JG VENT CONAIRE 1200x600x800 (material) | 230.03 |
| RTCL083 | u | TOLVA CONCENTRICA GALVA SEGMENTADA JG VENT CONAIRE 1200x600x900 (material) | 230.1 |
| RTCL084 | u | TOLVA CONCENTRICA GALVA SEGMENTADA JG VENT CONAIRE 1200x600x1000 (material) | 230.15 |
| RTEL001 | u | TOLVA EXCENTRICA GALVA SEGMENTADA JG VENT CONAIRE 100x200x100 (material) | 40.53 |
| RTEL002 | u | TOLVA EXCENTRICA GALVA SEGMENTADA JG VENT CONAIRE 150x200x100 (material) | 41.32 |
| RTEL003 | u | TOLVA EXCENTRICA GALVA SEGMENTADA JG VENT CONAIRE 150x200x150 (material) | 41.33 |
| RTEL004 | u | TOLVA EXCENTRICA GALVA SEGMENTADA JG VENT CONAIRE 200x200x100 (material) | 42.69 |
| RTEL005 | u | TOLVA EXCENTRICA GALVA SEGMENTADA JG VENT CONAIRE 200x200x150 (material) | 42.7 |
| RTEL006 | u | TOLVA EXCENTRICA GALVA SEGMENTADA JG VENT CONAIRE 200x200x200 (material) | 42.71 |
| RTEL007 | u | TOLVA EXCENTRICA GALVA SEGMENTADA JG VENT CONAIRE 250x300x100 (material) | 46.56 |
| RTEL008 | u | TOLVA EXCENTRICA GALVA SEGMENTADA JG VENT CONAIRE 250x300x150 (material) | 46.57 |
| RTEL009 | u | TOLVA EXCENTRICA GALVA SEGMENTADA JG VENT CONAIRE 250x300x200 (material) | 46.59 |
| RTEL010 | u | TOLVA EXCENTRICA GALVA SEGMENTADA JG VENT CONAIRE 250x300x250 (material) | 46.6 |
| RTEL011 | u | TOLVA EXCENTRICA GALVA SEGMENTADA JG VENT CONAIRE 300x300x100 (material) | 48.39 |
| RTEL012 | u | TOLVA EXCENTRICA GALVA SEGMENTADA JG VENT CONAIRE 300x300x150 (material) | 48.41 |
| RTEL013 | u | TOLVA EXCENTRICA GALVA SEGMENTADA JG VENT CONAIRE 300x300x200 (material) | 48.42 |
| RTEL014 | u | TOLVA EXCENTRICA GALVA SEGMENTADA JG VENT CONAIRE 300x300x250 (material) | 48.43 |
| RTEL015 | u | TOLVA EXCENTRICA GALVA SEGMENTADA JG VENT CONAIRE 300x300x300 (material) | 48.46 |
| RTEL016 | u | TOLVA EXCENTRICA GALVA SEGMENTADA JG VENT CONAIRE 350x300x100 (material) | 55.1 |
| RTEL017 | u | TOLVA EXCENTRICA GALVA SEGMENTADA JG VENT CONAIRE 350x300x150 (material) | 55.11 |
| RTEL018 | u | TOLVA EXCENTRICA GALVA SEGMENTADA JG VENT CONAIRE 350x300x200 (material) | 55.4 |
| RTEL019 | u | TOLVA EXCENTRICA GALVA SEGMENTADA JG VENT CONAIRE 350x300x250 (material) | 55.42 |
| RTEL020 | u | TOLVA EXCENTRICA GALVA SEGMENTADA JG VENT CONAIRE 350x300x300 (material) | 55.44 |
| RTEL021 | u | TOLVA EXCENTRICA GALVA SEGMENTADA JG VENT CONAIRE 350x300x355 (material) | 55.45 |
| RTEL022 | u | TOLVA EXCENTRICA GALVA SEGMENTADA JG VENT CONAIRE 400x400x150 (material) | 61.95 |
| RTEL023 | u | TOLVA EXCENTRICA GALVA SEGMENTADA JG VENT CONAIRE 400x400x200 (material) | 61.98 |
| RTEL024 | u | TOLVA EXCENTRICA GALVA SEGMENTADA JG VENT CONAIRE 400x400x250 (material) | 62 |
| RTEL025 | u | TOLVA EXCENTRICA GALVA SEGMENTADA JG VENT CONAIRE 400x400x300 (material) | 62.01 |
| RTEL026 | u | TOLVA EXCENTRICA GALVA SEGMENTADA JG VENT CONAIRE 400x400x355 (material) | 62.04 |
| RTEL027 | u | TOLVA EXCENTRICA GALVA SEGMENTADA JG VENT CONAIRE 400x400x400 (material) | 62.07 |
| RTEL028 | u | TOLVA EXCENTRICA GALVA SEGMENTADA JG VENT CONAIRE 450x400x200 (material) | 74.21 |
| RTEL029 | u | TOLVA EXCENTRICA GALVA SEGMENTADA JG VENT CONAIRE 450x400x250 (material) | 74.32 |
| RTEL030 | u | TOLVA EXCENTRICA GALVA SEGMENTADA JG VENT CONAIRE 450x400x300 (material) | 74.33 |
| RTEL031 | u | TOLVA EXCENTRICA GALVA SEGMENTADA JG VENT CONAIRE 450x400x355 (material) | 74.36 |
| RTEL032 | u | TOLVA EXCENTRICA GALVA SEGMENTADA JG VENT CONAIRE 450x400x400 (material) | 76.6 |
| RTEL033 | u | TOLVA EXCENTRICA GALVA SEGMENTADA JG VENT CONAIRE 450x400x450 (material) | 76.63 |
| RTEL034 | u | TOLVA EXCENTRICA GALVA SEGMENTADA JG VENT CONAIRE 500x400x200 (material) | 85.31 |
| RTEL035 | u | TOLVA EXCENTRICA GALVA SEGMENTADA JG VENT CONAIRE 500x400x250 (material) | 85.35 |
| RTEL036 | u | TOLVA EXCENTRICA GALVA SEGMENTADA JG VENT CONAIRE 500x400x300 (material) | 85.38 |
| RTEL037 | u | TOLVA EXCENTRICA GALVA SEGMENTADA JG VENT CONAIRE 500x400x355 (material) | 85.71 |
| RTEL038 | u | TOLVA EXCENTRICA GALVA SEGMENTADA JG VENT CONAIRE 500x400x400 (material) | 85.73 |
| RTEL039 | u | TOLVA EXCENTRICA GALVA SEGMENTADA JG VENT CONAIRE 500x400x450 (material) | 85.75 |
| RTEL040 | u | TOLVA EXCENTRICA GALVA SEGMENTADA JG VENT CONAIRE 500x400x500 (material) | 85.79 |
| RTEL041 | u | TOLVA EXCENTRICA GALVA SEGMENTADA JG VENT CONAIRE 600x500x200 (material) | 100.56 |
| RTEL042 | u | TOLVA EXCENTRICA GALVA SEGMENTADA JG VENT CONAIRE 600x500x250 (material) | 100.61 |
| RTEL043 | u | TOLVA EXCENTRICA GALVA SEGMENTADA JG VENT CONAIRE 600x500x300 (material) | 100.93 |
| RTEL044 | u | TOLVA EXCENTRICA GALVA SEGMENTADA JG VENT CONAIRE 600x500x355 (material) | 100.97 |
| RTEL045 | u | TOLVA EXCENTRICA GALVA SEGMENTADA JG VENT CONAIRE 600x500x400 (material) | 101.02 |
| RTEL046 | u | TOLVA EXCENTRICA GALVA SEGMENTADA JG VENT CONAIRE 600x500x450 (material) | 101.05 |
| RTEL047 | u | TOLVA EXCENTRICA GALVA SEGMENTADA JG VENT CONAIRE 600x500x500 (material) | 102.69 |
| RTEL048 | u | TOLVA EXCENTRICA GALVA SEGMENTADA JG VENT CONAIRE 600x500x600 (material) | 102.74 |
| RTEL049 | u | TOLVA EXCENTRICA GALVA SEGMENTADA JG VENT CONAIRE 700x500x300 (material) | 120.08 |
| RTEL050 | u | TOLVA EXCENTRICA GALVA SEGMENTADA JG VENT CONAIRE 700x500x355 (material) | 120.28 |
| RTEL051 | u | TOLVA EXCENTRICA GALVA SEGMENTADA JG VENT CONAIRE 700x500x400 (material) | 120.33 |
| RTEL052 | u | TOLVA EXCENTRICA GALVA SEGMENTADA JG VENT CONAIRE 700x500x450 (material) | 120.37 |
| RTEL053 | u | TOLVA EXCENTRICA GALVA SEGMENTADA JG VENT CONAIRE 700x500x500 (material) | 120.39 |
| RTEL054 | u | TOLVA EXCENTRICA GALVA SEGMENTADA JG VENT CONAIRE 700x500x600 (material) | 120.43 |
| RTEL055 | u | TOLVA EXCENTRICA GALVA SEGMENTADA JG VENT CONAIRE 700x500x710 (material) | 120.48 |
| RTEL056 | u | TOLVA EXCENTRICA GALVA SEGMENTADA JG VENT CONAIRE 800x600x400 (material) | 160.45 |
| RTEL057 | u | TOLVA EXCENTRICA GALVA SEGMENTADA JG VENT CONAIRE 800x600x450 (material) | 160.52 |
| RTEL058 | u | TOLVA EXCENTRICA GALVA SEGMENTADA JG VENT CONAIRE 800x600x500 (material) | 160.69 |
| RTEL059 | u | TOLVA EXCENTRICA GALVA SEGMENTADA JG VENT CONAIRE 800x600x600 (material) | 160.76 |
| RTEL060 | u | TOLVA EXCENTRICA GALVA SEGMENTADA JG VENT CONAIRE 800x600x710 (material) | 162.74 |
| RTEL061 | u | TOLVA EXCENTRICA GALVA SEGMENTADA JG VENT CONAIRE 800x600x800 (material) | 162.78 |
| RTEL062 | u | TOLVA EXCENTRICA GALVA SEGMENTADA JG VENT CONAIRE 900x600x450 (material) | 184.1 |
| RTEL063 | u | TOLVA EXCENTRICA GALVA SEGMENTADA JG VENT CONAIRE 900x600x500 (material) | 184.15 |
| RTEL064 | u | TOLVA EXCENTRICA GALVA SEGMENTADA JG VENT CONAIRE 900x600x600 (material) | 184.21 |
| RTEL065 | u | TOLVA EXCENTRICA GALVA SEGMENTADA JG VENT CONAIRE 900x600x710 (material) | 184.27 |
| RTEL066 | u | TOLVA EXCENTRICA GALVA SEGMENTADA JG VENT CONAIRE 900x600x800 (material) | 184.44 |
| RTEL067 | u | TOLVA EXCENTRICA GALVA SEGMENTADA JG VENT CONAIRE 900x600x900 (material) | 184.5 |
| RTEL068 | u | TOLVA EXCENTRICA GALVA SEGMENTADA JG VENT CONAIRE 1000x600x500 (material) | 190.39 |
| RTEL069 | u | TOLVA EXCENTRICA GALVA SEGMENTADA JG VENT CONAIRE 1000x600x600 (material) | 190.45 |
| RTEL070 | u | TOLVA EXCENTRICA GALVA SEGMENTADA JG VENT CONAIRE 1000x600x710 (material) | 190.52 |
| RTEL071 | u | TOLVA EXCENTRICA GALVA SEGMENTADA JG VENT CONAIRE 1000x600x800 (material) | 190.56 |
| RTEL072 | u | TOLVA EXCENTRICA GALVA SEGMENTADA JG VENT CONAIRE 1000x600x900 (material) | 190.64 |
| RTEL073 | u | TOLVA EXCENTRICA GALVA SEGMENTADA JG VENT CONAIRE 1000x600x1000 (material) | 190.69 |
| RTEL074 | u | TOLVA EXCENTRICA GALVA SEGMENTADA JG VENT CONAIRE 1100x600x500 (material) | 222.24 |
| RTEL075 | u | TOLVA EXCENTRICA GALVA SEGMENTADA JG VENT CONAIRE 1100x600x600 (material) | 222.47 |
| RTEL076 | u | TOLVA EXCENTRICA GALVA SEGMENTADA JG VENT CONAIRE 1100x600x710 (material) | 222.52 |
| RTEL077 | u | TOLVA EXCENTRICA GALVA SEGMENTADA JG VENT CONAIRE 1100x600x800 (material) | 222.59 |
| RTEL078 | u | TOLVA EXCENTRICA GALVA SEGMENTADA JG VENT CONAIRE 1100x600x900 (material) | 222.64 |
| RTEL079 | u | TOLVA EXCENTRICA GALVA SEGMENTADA JG VENT CONAIRE 1100x600x1000 (material) | 222.69 |
| RTEL080 | u | TOLVA EXCENTRICA GALVA SEGMENTADA JG VENT CONAIRE 1200x600x600 (material) | 234.07 |
| RTEL081 | u | TOLVA EXCENTRICA GALVA SEGMENTADA JG VENT CONAIRE 1200x600x710 (material) | 234.14 |
| RTEL082 | u | TOLVA EXCENTRICA GALVA SEGMENTADA JG VENT CONAIRE 1200x600x800 (material) | 234.19 |
| RTEL083 | u | TOLVA EXCENTRICA GALVA SEGMENTADA JG VENT CONAIRE 1200x600x900 (material) | 234.25 |
| RTEL084 | u | TOLVA EXCENTRICA GALVA SEGMENTADA JG VENT CONAIRE 1200x600x1000 (material) | 234.31 |

###### CCRL Cruces

| Código | Ud | Descripción | Precio |
|---|---|---|---|
| CCRL9003 | u | CRUZ REDUCIDA GALVA 90º SEGMENTADA JG VENT CONAIRE D/d=150/125 (material) | 35.69 |
| CCRL9004 | u | CRUZ REDUCIDA GALVA 90º SEGMENTADA JG VENT CONAIRE D/d=200/100 (material) | 26.4 |
| CCRL9005 | u | CRUZ REDUCIDA GALVA 90º SEGMENTADA JG VENT CONAIRE D/d=200/125 (material) | 41.24 |
| CCRL9006 | u | CRUZ REDUCIDA GALVA 90º SEGMENTADA JG VENT CONAIRE D/d=200/150 (material) | 43.21 |
| CCRL9008 | u | CRUZ REDUCIDA GALVA 90º SEGMENTADA JG VENT CONAIRE D/d=250/125 (material) | 48.12 |
| CCRL9009 | u | CRUZ REDUCIDA GALVA 90º SEGMENTADA JG VENT CONAIRE D/d=250/150 (material) | 49.7 |
| CCRL9010 | u | CRUZ REDUCIDA GALVA 90º SEGMENTADA JG VENT CONAIRE D/d=250/200 (material) | 51.31 |
| CCRL9012 | u | CRUZ REDUCIDA GALVA 90º SEGMENTADA JG VENT CONAIRE D/d=300/125 (material) | 58.6 |
| CCRL9013 | u | CRUZ REDUCIDA GALVA 90º SEGMENTADA JG VENT CONAIRE D/d=300/150 (material) | 60.61 |
| CCRL9014 | u | CRUZ REDUCIDA GALVA 90º SEGMENTADA JG VENT CONAIRE D/d=300/200 (material) | 62.62 |
| CCRL9015 | u | CRUZ REDUCIDA GALVA 90º SEGMENTADA JG VENT CONAIRE D/d=300/250 (material) | 65.94 |
| CCRL9017 | u | CRUZ REDUCIDA GALVA 90º SEGMENTADA JG VENT CONAIRE D/d=355/125 (material) | 73.42 |
| CCRL9018 | u | CRUZ REDUCIDA GALVA 90º SEGMENTADA JG VENT CONAIRE D/d=355/150 (material) | 75.69 |
| CCRL9019 | u | CRUZ REDUCIDA GALVA 90º SEGMENTADA JG VENT CONAIRE D/d=355/200 (material) | 77.97 |
| CCRL9020 | u | CRUZ REDUCIDA GALVA 90º SEGMENTADA JG VENT CONAIRE D/d=355/250 (material) | 80.25 |
| CCRL9021 | u | CRUZ REDUCIDA GALVA 90º SEGMENTADA JG VENT CONAIRE D/d=355/300 (material) | 82.52 |
| CCRL9023 | u | CRUZ REDUCIDA GALVA 90º SEGMENTADA JG VENT CONAIRE D/d=400/125 (material) | 95.45 |
| CCRL9024 | u | CRUZ REDUCIDA GALVA 90º SEGMENTADA JG VENT CONAIRE D/d=400/150 (material) | 97.72 |
| CCRL9025 | u | CRUZ REDUCIDA GALVA 90º SEGMENTADA JG VENT CONAIRE D/d=400/200 (material) | 100 |
| CCRL9026 | u | CRUZ REDUCIDA GALVA 90º SEGMENTADA JG VENT CONAIRE D/d=400/250 (material) | 102.27 |
| CCRL9027 | u | CRUZ REDUCIDA GALVA 90º SEGMENTADA JG VENT CONAIRE D/d=400/300 (material) | 104.55 |
| CCRL9028 | u | CRUZ REDUCIDA GALVA 90º SEGMENTADA JG VENT CONAIRE D/d=400/355 (material) | 106.84 |
| CCRL9030 | u | CRUZ REDUCIDA GALVA 90º SEGMENTADA JG VENT CONAIRE D/d=450/125 (material) | 113.23 |
| CCRL9031 | u | CRUZ REDUCIDA GALVA 90º SEGMENTADA JG VENT CONAIRE D/d=450/150 (material) | 115.51 |
| CCRL9032 | u | CRUZ REDUCIDA GALVA 90º SEGMENTADA JG VENT CONAIRE D/d=450/200 (material) | 117.78 |
| CCRL9033 | u | CRUZ REDUCIDA GALVA 90º SEGMENTADA JG VENT CONAIRE D/d=450/250 (material) | 120.06 |
| CCRL9034 | u | CRUZ REDUCIDA GALVA 90º SEGMENTADA JG VENT CONAIRE D/d=450/300 (material) | 122.34 |
| CCRL9035 | u | CRUZ REDUCIDA GALVA 90º SEGMENTADA JG VENT CONAIRE D/d=450/355 (material) | 124.61 |
| CCRL9036 | u | CRUZ REDUCIDA GALVA 90º SEGMENTADA JG VENT CONAIRE D/d=450/400 (material) | 126.89 |
| CCRL9037 | u | CRUZ REDUCIDA GALVA 90º SEGMENTADA JG VENT CONAIRE D/d=500/200 (material) | 163.86 |
| CCRL9038 | u | CRUZ REDUCIDA GALVA 90º SEGMENTADA JG VENT CONAIRE D/d=500/250 (material) | 166.9 |
| CCRL9039 | u | CRUZ REDUCIDA GALVA 90º SEGMENTADA JG VENT CONAIRE D/d=500/300 (material) | 169.92 |
| CCRL9040 | u | CRUZ REDUCIDA GALVA 90º SEGMENTADA JG VENT CONAIRE D/d=500/355 (material) | 172.97 |
| CCRL9041 | u | CRUZ REDUCIDA GALVA 90º SEGMENTADA JG VENT CONAIRE D/d=500/400 (material) | 176.01 |
| CCRL9042 | u | CRUZ REDUCIDA GALVA 90º SEGMENTADA JG VENT CONAIRE D/d=500/450 (material) | 179.04 |
| CCRL9043 | u | CRUZ REDUCIDA GALVA 90º SEGMENTADA JG VENT CONAIRE D/d=560/200 (material) | 183.83 |
| CCRL9044 | u | CRUZ REDUCIDA GALVA 90º SEGMENTADA JG VENT CONAIRE D/d=560/250 (material) | 186.86 |
| CCRL9045 | u | CRUZ REDUCIDA GALVA 90º SEGMENTADA JG VENT CONAIRE D/d=560/300 (material) | 192.04 |
| CCRL9046 | u | CRUZ REDUCIDA GALVA 90º SEGMENTADA JG VENT CONAIRE D/d=560/355 (material) | 195.13 |
| CCRL9047 | u | CRUZ REDUCIDA GALVA 90º SEGMENTADA JG VENT CONAIRE D/d=560/400 (material) | 198.2 |
| CCRL9048 | u | CRUZ REDUCIDA GALVA 90º SEGMENTADA JG VENT CONAIRE D/d=560/450 (material) | 201.29 |
| CCRL9049 | u | CRUZ REDUCIDA GALVA 90º SEGMENTADA JG VENT CONAIRE D/d=560/500 (material) | 205.57 |
| CCRL9050 | u | CRUZ REDUCIDA GALVA 90º SEGMENTADA JG VENT CONAIRE D/d=600/200 (material) | 214.93 |
| CCRL9051 | u | CRUZ REDUCIDA GALVA 90º SEGMENTADA JG VENT CONAIRE D/d=600/250 (material) | 218.45 |
| CCRL9052 | u | CRUZ REDUCIDA GALVA 90º SEGMENTADA JG VENT CONAIRE D/d=600/300 (material) | 221.97 |
| CCRL9053 | u | CRUZ REDUCIDA GALVA 90º SEGMENTADA JG VENT CONAIRE D/d=600/355 (material) | 225.49 |
| CCRL9054 | u | CRUZ REDUCIDA GALVA 90º SEGMENTADA JG VENT CONAIRE D/d=600/400 (material) | 229.02 |
| CCRL9055 | u | CRUZ REDUCIDA GALVA 90º SEGMENTADA JG VENT CONAIRE D/d=600/450 (material) | 232.53 |
| CCRL9056 | u | CRUZ REDUCIDA GALVA 90º SEGMENTADA JG VENT CONAIRE D/d=600/500 (material) | 236.06 |
| CCRL9057 | u | CRUZ REDUCIDA GALVA 90º SEGMENTADA JG VENT CONAIRE D/d=600/560 (material) | 233.11 |
| CCRL9058 | u | CRUZ REDUCIDA GALVA 90º SEGMENTADA JG VENT CONAIRE D/d=630/250 (material) | 243.68 |
| CCRL9059 | u | CRUZ REDUCIDA GALVA 90º SEGMENTADA JG VENT CONAIRE D/d=630/300 (material) | 247.21 |
| CCRL9060 | u | CRUZ REDUCIDA GALVA 90º SEGMENTADA JG VENT CONAIRE D/d=630/355 (material) | 250.72 |
| CCRL9061 | u | CRUZ REDUCIDA GALVA 90º SEGMENTADA JG VENT CONAIRE D/d=630/400 (material) | 254.26 |
| CCRL9062 | u | CRUZ REDUCIDA GALVA 90º SEGMENTADA JG VENT CONAIRE D/d=630/450 (material) | 257.77 |
| CCRL9063 | u | CRUZ REDUCIDA GALVA 90º SEGMENTADA JG VENT CONAIRE D/d=630/500 (material) | 261.29 |
| CCRL9064 | u | CRUZ REDUCIDA GALVA 90º SEGMENTADA JG VENT CONAIRE D/d=630/560 (material) | 264.81 |
| CCRL9065 | u | CRUZ REDUCIDA GALVA 90º SEGMENTADA JG VENT CONAIRE D/d=630/600 (material) | 268.34 |
| CCRL9066 | u | CRUZ REDUCIDA GALVA 90º SEGMENTADA JG VENT CONAIRE D/d=710/250 (material) | 282.99 |
| CCRL9067 | u | CRUZ REDUCIDA GALVA 90º SEGMENTADA JG VENT CONAIRE D/d=710/300 (material) | 286.5 |
| CCRL9068 | u | CRUZ REDUCIDA GALVA 90º SEGMENTADA JG VENT CONAIRE D/d=710/355 (material) | 290.03 |
| CCRL9069 | u | CRUZ REDUCIDA GALVA 90º SEGMENTADA JG VENT CONAIRE D/d=710/400 (material) | 293.54 |
| CCRL9070 | u | CRUZ REDUCIDA GALVA 90º SEGMENTADA JG VENT CONAIRE D/d=710/450 (material) | 297.08 |
| CCRL9071 | u | CRUZ REDUCIDA GALVA 90º SEGMENTADA JG VENT CONAIRE D/d=710/500 (material) | 300.6 |
| CCRL9072 | u | CRUZ REDUCIDA GALVA 90º SEGMENTADA JG VENT CONAIRE D/d=710/560 (material) | 304.12 |
| CCRL9073 | u | CRUZ REDUCIDA GALVA 90º SEGMENTADA JG VENT CONAIRE D/d=710/600 (material) | 307.64 |
| CCRL9074 | u | CRUZ REDUCIDA GALVA 90º SEGMENTADA JG VENT CONAIRE D/d=710/630 (material) | 311.16 |
| CCRL9075 | u | CRUZ REDUCIDA GALVA 90º SEGMENTADA JG VENT CONAIRE D/d=800/300 (material) | 383.53 |
| CCRL9076 | u | CRUZ REDUCIDA GALVA 90º SEGMENTADA JG VENT CONAIRE D/d=800/355 (material) | 387.94 |
| CCRL9077 | u | CRUZ REDUCIDA GALVA 90º SEGMENTADA JG VENT CONAIRE D/d=800/400 (material) | 392.34 |
| CCRL9078 | u | CRUZ REDUCIDA GALVA 90º SEGMENTADA JG VENT CONAIRE D/d=800/450 (material) | 396.73 |
| CCRL9079 | u | CRUZ REDUCIDA GALVA 90º SEGMENTADA JG VENT CONAIRE D/d=800/500 (material) | 403.64 |
| CCRL9080 | u | CRUZ REDUCIDA GALVA 90º SEGMENTADA JG VENT CONAIRE D/d=800/560 (material) | 408.08 |
| CCRL9081 | u | CRUZ REDUCIDA GALVA 90º SEGMENTADA JG VENT CONAIRE D/d=800/600 (material) | 412.51 |
| CCRL9082 | u | CRUZ REDUCIDA GALVA 90º SEGMENTADA JG VENT CONAIRE D/d=800/630 (material) | 437.86 |
| CCRL9083 | u | CRUZ REDUCIDA GALVA 90º SEGMENTADA JG VENT CONAIRE D/d=800/710 (material) | 457.66 |
| CCRL4003 | u | CRUZ REDUCIDA GALVA 45º SEGMENTADA JG VENT CONAIRE D/d=150/125 (material) | 35.28 |
| CCRL4005 | u | CRUZ REDUCIDA GALVA 45º SEGMENTADA JG VENT CONAIRE D/d=200/125 (material) | 40.71 |
| CCRL4006 | u | CRUZ REDUCIDA GALVA 45º SEGMENTADA JG VENT CONAIRE D/d=200/150 (material) | 42.59 |
| CCRL4008 | u | CRUZ REDUCIDA GALVA 45º SEGMENTADA JG VENT CONAIRE D/d=250/125 (material) | 47.35 |
| CCRL4009 | u | CRUZ REDUCIDA GALVA 45º SEGMENTADA JG VENT CONAIRE D/d=250/150 (material) | 44.54 |
| CCRL4010 | u | CRUZ REDUCIDA GALVA 45º SEGMENTADA JG VENT CONAIRE D/d=250/200 (material) | 50.4 |
| CCRL4012 | u | CRUZ REDUCIDA GALVA 45º SEGMENTADA JG VENT CONAIRE D/d=300/125 (material) | 57.34 |
| CCRL4013 | u | CRUZ REDUCIDA GALVA 45º SEGMENTADA JG VENT CONAIRE D/d=300/150 (material) | 59.27 |
| CCRL4014 | u | CRUZ REDUCIDA GALVA 45º SEGMENTADA JG VENT CONAIRE D/d=300/200 (material) | 61.18 |
| CCRL4015 | u | CRUZ REDUCIDA GALVA 45º SEGMENTADA JG VENT CONAIRE D/d=300/250 (material) | 64.36 |
| CCRL4017 | u | CRUZ REDUCIDA GALVA 45º SEGMENTADA JG VENT CONAIRE D/d=355/125 (material) | 71.58 |
| CCRL4018 | u | CRUZ REDUCIDA GALVA 45º SEGMENTADA JG VENT CONAIRE D/d=355/150 (material) | 73.75 |
| CCRL4019 | u | CRUZ REDUCIDA GALVA 45º SEGMENTADA JG VENT CONAIRE D/d=355/200 (material) | 75.92 |
| CCRL4020 | u | CRUZ REDUCIDA GALVA 45º SEGMENTADA JG VENT CONAIRE D/d=355/250 (material) | 78.08 |
| CCRL4021 | u | CRUZ REDUCIDA GALVA 45º SEGMENTADA JG VENT CONAIRE D/d=355/300 (material) | 80.25 |
| CCRL4023 | u | CRUZ REDUCIDA GALVA 45º SEGMENTADA JG VENT CONAIRE D/d=400/125 (material) | 92.96 |
| CCRL4024 | u | CRUZ REDUCIDA GALVA 45º SEGMENTADA JG VENT CONAIRE D/d=400/150 (material) | 95.14 |
| CCRL4025 | u | CRUZ REDUCIDA GALVA 45º SEGMENTADA JG VENT CONAIRE D/d=400/200 (material) | 97.3 |
| CCRL4026 | u | CRUZ REDUCIDA GALVA 45º SEGMENTADA JG VENT CONAIRE D/d=400/250 (material) | 99.47 |
| CCRL4027 | u | CRUZ REDUCIDA GALVA 45º SEGMENTADA JG VENT CONAIRE D/d=400/300 (material) | 101.63 |
| CCRL4028 | u | CRUZ REDUCIDA GALVA 45º SEGMENTADA JG VENT CONAIRE D/d=400/355 (material) | 103.81 |
| CCRL4030 | u | CRUZ REDUCIDA GALVA 45º SEGMENTADA JG VENT CONAIRE D/d=450/125 (material) | 109.98 |
| CCRL4031 | u | CRUZ REDUCIDA GALVA 45º SEGMENTADA JG VENT CONAIRE D/d=450/150 (material) | 112.15 |
| CCRL4032 | u | CRUZ REDUCIDA GALVA 45º SEGMENTADA JG VENT CONAIRE D/d=450/200 (material) | 114.31 |
| CCRL4033 | u | CRUZ REDUCIDA GALVA 45º SEGMENTADA JG VENT CONAIRE D/d=450/250 (material) | 116.49 |
| CCRL4034 | u | CRUZ REDUCIDA GALVA 45º SEGMENTADA JG VENT CONAIRE D/d=450/300 (material) | 118.65 |
| CCRL4035 | u | CRUZ REDUCIDA GALVA 45º SEGMENTADA JG VENT CONAIRE D/d=450/355 (material) | 120.82 |
| CCRL4036 | u | CRUZ REDUCIDA GALVA 45º SEGMENTADA JG VENT CONAIRE D/d=450/400 (material) | 122.98 |
| CCRL4037 | u | CRUZ REDUCIDA GALVA 45º SEGMENTADA JG VENT CONAIRE D/d=500/200 (material) | 158.51 |
| CCRL4038 | u | CRUZ REDUCIDA GALVA 45º SEGMENTADA JG VENT CONAIRE D/d=500/250 (material) | 161.42 |
| CCRL4039 | u | CRUZ REDUCIDA GALVA 45º SEGMENTADA JG VENT CONAIRE D/d=500/300 (material) | 164.3 |
| CCRL4040 | u | CRUZ REDUCIDA GALVA 45º SEGMENTADA JG VENT CONAIRE D/d=500/355 (material) | 167.19 |
| CCRL4041 | u | CRUZ REDUCIDA GALVA 45º SEGMENTADA JG VENT CONAIRE D/d=500/400 (material) | 170.08 |
| CCRL4042 | u | CRUZ REDUCIDA GALVA 45º SEGMENTADA JG VENT CONAIRE D/d=500/450 (material) | 172.97 |
| CCRL4043 | u | CRUZ REDUCIDA GALVA 45º SEGMENTADA JG VENT CONAIRE D/d=560/200 (material) | 177.62 |
| CCRL4044 | u | CRUZ REDUCIDA GALVA 45º SEGMENTADA JG VENT CONAIRE D/d=560/250 (material) | 180.51 |
| CCRL4045 | u | CRUZ REDUCIDA GALVA 45º SEGMENTADA JG VENT CONAIRE D/d=560/300 (material) | 185.44 |
| CCRL4046 | u | CRUZ REDUCIDA GALVA 45º SEGMENTADA JG VENT CONAIRE D/d=560/355 (material) | 188.38 |
| CCRL4047 | u | CRUZ REDUCIDA GALVA 45º SEGMENTADA JG VENT CONAIRE D/d=560/400 (material) | 191.32 |
| CCRL4048 | u | CRUZ REDUCIDA GALVA 45º SEGMENTADA JG VENT CONAIRE D/d=560/450 (material) | 194.26 |
| CCRL4049 | u | CRUZ REDUCIDA GALVA 45º SEGMENTADA JG VENT CONAIRE D/d=560/500 (material) | 198.32 |
| CCRL4050 | u | CRUZ REDUCIDA GALVA 45º SEGMENTADA JG VENT CONAIRE D/d=600/200 (material) | 207.51 |
| CCRL4051 | u | CRUZ REDUCIDA GALVA 45º SEGMENTADA JG VENT CONAIRE D/d=600/250 (material) | 210.86 |
| CCRL4052 | u | CRUZ REDUCIDA GALVA 45º SEGMENTADA JG VENT CONAIRE D/d=600/300 (material) | 214.22 |
| CCRL4053 | u | CRUZ REDUCIDA GALVA 45º SEGMENTADA JG VENT CONAIRE D/d=600/355 (material) | 217.57 |
| CCRL4054 | u | CRUZ REDUCIDA GALVA 45º SEGMENTADA JG VENT CONAIRE D/d=600/400 (material) | 220.93 |
| CCRL4055 | u | CRUZ REDUCIDA GALVA 45º SEGMENTADA JG VENT CONAIRE D/d=600/450 (material) | 224.28 |
| CCRL4056 | u | CRUZ REDUCIDA GALVA 45º SEGMENTADA JG VENT CONAIRE D/d=600/500 (material) | 227.64 |
| CCRL4057 | u | CRUZ REDUCIDA GALVA 45º SEGMENTADA JG VENT CONAIRE D/d=600/560 (material) | 230.99 |
| CCRL4058 | u | CRUZ REDUCIDA GALVA 45º SEGMENTADA JG VENT CONAIRE D/d=630/250 (material) | 234.94 |
| CCRL4059 | u | CRUZ REDUCIDA GALVA 45º SEGMENTADA JG VENT CONAIRE D/d=630/300 (material) | 238.29 |
| CCRL4060 | u | CRUZ REDUCIDA GALVA 45º SEGMENTADA JG VENT CONAIRE D/d=630/355 (material) | 241.65 |
| CCRL4061 | u | CRUZ REDUCIDA GALVA 45º SEGMENTADA JG VENT CONAIRE D/d=630/400 (material) | 245 |
| CCRL4062 | u | CRUZ REDUCIDA GALVA 45º SEGMENTADA JG VENT CONAIRE D/d=630/450 (material) | 248.36 |
| CCRL4063 | u | CRUZ REDUCIDA GALVA 45º SEGMENTADA JG VENT CONAIRE D/d=630/500 (material) | 251.71 |
| CCRL4064 | u | CRUZ REDUCIDA GALVA 45º SEGMENTADA JG VENT CONAIRE D/d=630/560 (material) | 255.07 |
| CCRL4065 | u | CRUZ REDUCIDA GALVA 45º SEGMENTADA JG VENT CONAIRE D/d=630/600 (material) | 258.42 |
| CCRL4066 | u | CRUZ REDUCIDA GALVA 45º SEGMENTADA JG VENT CONAIRE D/d=710/250 (material) | 272.9 |
| CCRL4067 | u | CRUZ REDUCIDA GALVA 45º SEGMENTADA JG VENT CONAIRE D/d=710/300 (material) | 276.26 |
| CCRL4068 | u | CRUZ REDUCIDA GALVA 45º SEGMENTADA JG VENT CONAIRE D/d=710/355 (material) | 279.61 |
| CCRL4069 | u | CRUZ REDUCIDA GALVA 45º SEGMENTADA JG VENT CONAIRE D/d=710/400 (material) | 282.97 |
| CCRL4070 | u | CRUZ REDUCIDA GALVA 45º SEGMENTADA JG VENT CONAIRE D/d=710/450 (material) | 286.32 |
| CCRL4071 | u | CRUZ REDUCIDA GALVA 45º SEGMENTADA JG VENT CONAIRE D/d=710/500 (material) | 289.68 |
| CCRL4072 | u | CRUZ REDUCIDA GALVA 45º SEGMENTADA JG VENT CONAIRE D/d=710/560 (material) | 293.03 |
| CCRL4073 | u | CRUZ REDUCIDA GALVA 45º SEGMENTADA JG VENT CONAIRE D/d=710/600 (material) | 296.36 |
| CCRL4074 | u | CRUZ REDUCIDA GALVA 45º SEGMENTADA JG VENT CONAIRE D/d=710/630 (material) | 299.72 |
| CCRL4075 | u | CRUZ REDUCIDA GALVA 45º SEGMENTADA JG VENT CONAIRE D/d=800/300 (material) | 369.03 |
| CCRL4076 | u | CRUZ REDUCIDA GALVA 45º SEGMENTADA JG VENT CONAIRE D/d=800/355 (material) | 373.21 |
| CCRL4077 | u | CRUZ REDUCIDA GALVA 45º SEGMENTADA JG VENT CONAIRE D/d=800/400 (material) | 377.41 |
| CCRL4078 | u | CRUZ REDUCIDA GALVA 45º SEGMENTADA JG VENT CONAIRE D/d=800/450 (material) | 381.6 |
| CCRL4079 | u | CRUZ REDUCIDA GALVA 45º SEGMENTADA JG VENT CONAIRE D/d=800/500 (material) | 388.18 |
| CCRL4080 | u | CRUZ REDUCIDA GALVA 45º SEGMENTADA JG VENT CONAIRE D/d=800/560 (material) | 392.4 |
| CCRL4081 | u | CRUZ REDUCIDA GALVA 45º SEGMENTADA JG VENT CONAIRE D/d=800/600 (material) | 396.63 |
| CCRL4082 | u | CRUZ REDUCIDA GALVA 45º SEGMENTADA JG VENT CONAIRE D/d=800/630 (material) | 420.77 |
| CCRL4083 | u | CRUZ REDUCIDA GALVA 45º SEGMENTADA JG VENT CONAIRE D/d=800/710 (material) | 439.64 |

###### CRCCEL Compuertas

| Código | Ud | Descripción | Precio |
|---|---|---|---|
| CRCCEL002 | u | COMPUERTA REGULACION GALVA ESTAMPADO JG VENT CONAIRE Ø 125 (material) | 18.64 |
| CRCCEL003 | u | COMPUERTA REGULACION GALVA ESTAMPADO JG VENT CONAIRE Ø 150 (material) | 19.3 |
| CRCCEL004 | u | COMPUERTA REGULACION GALVA ESTAMPADO JG VENT CONAIRE Ø 200 (material) | 20.72 |
| CRCCEL005 | u | COMPUERTA REGULACION GALVA ESTAMPADO JG VENT CONAIRE Ø 250 (material) | 24.42 |
| CRCCEL006 | u | COMPUERTA REGULACION GALVA ESTAMPADO JG VENT CONAIRE Ø 300 (material) | 28.32 |
| CRCCEL007 | u | COMPUERTA REGULACION GALVA ESTAMPADO JG VENT CONAIRE Ø 355 (material) | 29.89 |
| CRCCEL008 | u | COMPUERTA REGULACION GALVA ESTAMPADO JG VENT CONAIRE Ø 400 (material) | 32.65 |
| CRCCEL009 | u | COMPUERTA REGULACION GALVA ESTAMPADO JG VENT CONAIRE Ø 450 (material) | 35.71 |
| CRCCEL010 | u | COMPUERTA REGULACION GALVA ESTAMPADO JG VENT CONAIRE Ø 500 (material) | 40.6 |
| CRCCEL011 | u | COMPUERTA REGULACION GALVA ESTAMPADO JG VENT CONAIRE Ø 560 (material) | 52.63 |
| CRCCEL012 | u | COMPUERTA REGULACION GALVA ESTAMPADO JG VENT CONAIRE Ø 600 (material) | 54.11 |
| CRCCEL013 | u | COMPUERTA REGULACION GALVA ESTAMPADO JG VENT CONAIRE Ø 630 (material) | 63.33 |
| CCAREL002 | u | COMPUERTA ANTIRRETORNO GALVA ESTAMPADO JG VENT CONAIRE Ø 125 (material) | 7.75 |
| CCAREL003 | u | COMPUERTA ANTIRRETORNO GALVA ESTAMPADO JG VENT CONAIRE Ø 150 (material) | 9.98 |
| CCAREL004 | u | COMPUERTA ANTIRRETORNO GALVA ESTAMPADO JG VENT CONAIRE Ø 200 (material) | 13.8 |
| CCAREL005 | u | COMPUERTA ANTIRRETORNO GALVA ESTAMPADO JG VENT CONAIRE Ø 250 (material) | 21.79 |

###### CBCL000 Botas

| Código | Ud | Descripción | Precio |
|---|---|---|---|
| CBCL001 | u | BOTA GALVA SEGMENTADA JG VENT CONAIRE 125Ø (material) | 20.72 |
| CBCL002 | u | BOTA GALVA SEGMENTADA JG VENT CONAIRE 150Ø (material) | 21.46 |
| CBCL003 | u | BOTA GALVA SEGMENTADA JG VENT CONAIRE 200Ø (material) | 26.96 |
| CBCL004 | u | BOTA GALVA SEGMENTADA JG VENT CONAIRE 250Ø (material) | 36.69 |
| CBCL005 | u | BOTA GALVA SEGMENTADA JG VENT CONAIRE 300Ø (material) | 51.69 |
| CBCL006 | u | BOTA GALVA SEGMENTADA JG VENT CONAIRE 355Ø (material) | 57.93 |
| CBCL007 | u | BOTA GALVA SEGMENTADA JG VENT CONAIRE 400Ø (material) | 69.21 |

###### 0303010103 JG VENT DP

###### 030301010301 Doble Pared HAH 25

###### 03030101030101 Modulos rectos

| Código | Ud | Descripción | Precio |
|---|---|---|---|
| 1MMR30H25001 | ml | TUBO HELICOIDAL GALVA JG DOBLE PARED HAH-25x3000 CONAIRE D=150 (material) | 125.29 |
| 1MMR30H25002 | ml | TUBO HELICOIDAL GALVA JG DOBLE PARED HAH-25x3000 CONAIRE D=200 (material) | 153.33 |
| 1MMR30H25003 | ml | TUBO HELICOIDAL GALVA JG DOBLE PARED HAH-25x3000 CONAIRE D=250 (material) | 180.36 |
| 1MMR30H25004 | ml | TUBO HELICOIDAL GALVA JG DOBLE PARED HAH-25x3000 CONAIRE D=300 (material) | 231.3 |
| 1MMR30H25005 | ml | TUBO HELICOIDAL GALVA JG DOBLE PARED HAH-25x3000 CONAIRE D=355 (material) | 276.33 |
| 1MMR30H25006 | ml | TUBO HELICOIDAL GALVA JG DOBLE PARED HAH-25x3000 CONAIRE D=400 (material) | 307.99 |
| 1MMR30H25007 | ml | TUBO HELICOIDAL GALVA JG DOBLE PARED HAH-25x3000 CONAIRE D=450 (material) | 363.96 |
| 1MMR30H25008 | ml | TUBO HELICOIDAL GALVA JG DOBLE PARED HAH-25x3000 CONAIRE D=500 (material) | 430.53 |
| 1MMR30H25009 | ml | TUBO HELICOIDAL GALVA JG DOBLE PARED HAH-25x3000 CONAIRE D=560 (material) | 466.7 |

###### 03030101030102 Codos

| Código | Ud | Descripción | Precio |
|---|---|---|---|
| 1MCO4H25001 | u | CODO GALVA 45º SEGMENTADO JG DOBLE PARED HAH-25 CONAIRE D=150 (material) | 37.41 |
| 1MCO4H25002 | u | CODO GALVA 45º SEGMENTADO JG DOBLE PARED HAH-25 CONAIRE D=200 (material) | 43.18 |
| 1MCO4H25003 | u | CODO GALVA 45º SEGMENTADO JG DOBLE PARED HAH-25 CONAIRE D=250 (material) | 47.71 |
| 1MCO4H25004 | u | CODO GALVA 45º SEGMENTADO JG DOBLE PARED HAH-25 CONAIRE D=300 (material) | 59.17 |
| 1MCO4H25005 | u | CODO GALVA 45º SEGMENTADO JG DOBLE PARED HAH-25 CONAIRE D=355 (material) | 71.6 |
| 1MCO4H25006 | u | CODO GALVA 45º SEGMENTADO JG DOBLE PARED HAH-25 CONAIRE D=400 (material) | 87.28 |
| 1MCO4H25007 | u | CODO GALVA 45º SEGMENTADO JG DOBLE PARED HAH-25 CONAIRE D=450 (material) | 104.62 |
| 1MCO4H25008 | u | CODO GALVA 45º SEGMENTADO JG DOBLE PARED HAH-25 CONAIRE D=500 (material) | 126.93 |
| 1MCO4H25009 | u | CODO GALVA 45º SEGMENTADO JG DOBLE PARED HAH-25 CONAIRE D=560 (material) | 151.8 |
| 1MCO9H25001 | u | CODO GALVA 90º SEGMENTADO JG DOBLE PARED HAH-25 CONAIRE D=150 (material) | 54.2 |
| 1MCO9H25002 | u | CODO GALVA 90º SEGMENTADO JG DOBLE PARED HAH-25 CONAIRE D=200 (material) | 64.28 |
| 1MCO9H25003 | u | CODO GALVA 90º SEGMENTADO JG DOBLE PARED HAH-25 CONAIRE D=250 (material) | 72.05 |
| 1MCO9H25004 | u | CODO GALVA 90º SEGMENTADO JG DOBLE PARED HAH-25 CONAIRE D=300 (material) | 92.13 |
| 1MCO9H25005 | u | CODO GALVA 90º SEGMENTADO JG DOBLE PARED HAH-25 CONAIRE D=355 (material) | 113.56 |
| 1MCO9H25006 | u | CODO GALVA 90º SEGMENTADO JG DOBLE PARED HAH-25 CONAIRE D=400 (material) | 132.53 |
| 1MCO9H25007 | u | CODO GALVA 90º SEGMENTADO JG DOBLE PARED HAH-25 CONAIRE D=450 (material) | 171.65 |
| 1MCO9H25008 | u | CODO GALVA 90º SEGMENTADO JG DOBLE PARED HAH-25 CONAIRE D=500 (material) | 213.29 |
| 1MCO9H25009 | u | CODO GALVA 90º SEGMENTADO JG DOBLE PARED HAH-25 CONAIRE D=560 (material) | 245.88 |

###### 03030101030103 Reducciones

| Código | Ud | Descripción | Precio |
|---|---|---|---|
| 1MRCH25001 | u | REDUCCION CONCENTRICA GALVA SEGMENTADA JG DOBLE PARED HAH-25 CONAIRE D=200/150 (material) | 45.63 |
| 1MRCH25002 | u | REDUCCION CONCENTRICA GALVA SEGMENTADA JG DOBLE PARED HAH-25 CONAIRE D=250/150 (material) | 55.39 |
| 1MRCH25003 | u | REDUCCION CONCENTRICA GALVA SEGMENTADA JG DOBLE PARED HAH-25 CONAIRE D=250/200 (material) | 55.53 |
| 1MRCH25004 | u | REDUCCION CONCENTRICA GALVA SEGMENTADA JG DOBLE PARED HAH-25 CONAIRE D=300/150 (material) | 64.2 |
| 1MRCH25005 | u | REDUCCION CONCENTRICA GALVA SEGMENTADA JG DOBLE PARED HAH-25 CONAIRE D=300/200 (material) | 63.78 |
| 1MRCH25006 | u | REDUCCION CONCENTRICA GALVA SEGMENTADA JG DOBLE PARED HAH-25 CONAIRE D=300/250 (material) | 63.28 |
| 1MRCH25007 | u | REDUCCION CONCENTRICA GALVA SEGMENTADA JG DOBLE PARED HAH-25 CONAIRE D=355/150 (material) | 80.91 |
| 1MRCH25008 | u | REDUCCION CONCENTRICA GALVA SEGMENTADA JG DOBLE PARED HAH-25 CONAIRE D=355/200 (material) | 80.35 |
| 1MRCH25009 | u | REDUCCION CONCENTRICA GALVA SEGMENTADA JG DOBLE PARED HAH-25 CONAIRE D=355/250 (material) | 79.96 |
| 1MRCH25010 | u | REDUCCION CONCENTRICA GALVA SEGMENTADA JG DOBLE PARED HAH-25 CONAIRE D=355/300 (material) | 79.96 |
| 1MRCH25011 | u | REDUCCION CONCENTRICA GALVA SEGMENTADA JG DOBLE PARED HAH-25 CONAIRE D=400/150 (material) | 95.27 |
| 1MRCH25012 | u | REDUCCION CONCENTRICA GALVA SEGMENTADA JG DOBLE PARED HAH-25 CONAIRE D=400/200 (material) | 94.62 |
| 1MRCH25013 | u | REDUCCION CONCENTRICA GALVA SEGMENTADA JG DOBLE PARED HAH-25 CONAIRE D=400/250 (material) | 93.74 |
| 1MRCH25014 | u | REDUCCION CONCENTRICA GALVA SEGMENTADA JG DOBLE PARED HAH-25 CONAIRE D=400/300 (material) | 93.22 |
| 1MRCH25015 | u | REDUCCION CONCENTRICA GALVA SEGMENTADA JG DOBLE PARED HAH-25 CONAIRE D=400/355 (material) | 92.21 |
| 1MRCH25016 | u | REDUCCION CONCENTRICA GALVA SEGMENTADA JG DOBLE PARED HAH-25 CONAIRE D=450/150 (material) | 119.71 |
| 1MRCH25017 | u | REDUCCION CONCENTRICA GALVA SEGMENTADA JG DOBLE PARED HAH-25 CONAIRE D=450/200 (material) | 116.07 |
| 1MRCH25018 | u | REDUCCION CONCENTRICA GALVA SEGMENTADA JG DOBLE PARED HAH-25 CONAIRE D=450/250 (material) | 116.27 |
| 1MRCH25019 | u | REDUCCION CONCENTRICA GALVA SEGMENTADA JG DOBLE PARED HAH-25 CONAIRE D=450/300 (material) | 114.34 |
| 1MRCH25020 | u | REDUCCION CONCENTRICA GALVA SEGMENTADA JG DOBLE PARED HAH-25 CONAIRE D=450/355 (material) | 113.2 |
| 1MRCH25021 | u | REDUCCION CONCENTRICA GALVA SEGMENTADA JG DOBLE PARED HAH-25 CONAIRE D=450/400 (material) | 112.44 |
| 1MRCH25022 | u | REDUCCION CONCENTRICA GALVA SEGMENTADA JG DOBLE PARED HAH-25 CONAIRE D=500/200 (material) | 148.96 |
| 1MRCH25023 | u | REDUCCION CONCENTRICA GALVA SEGMENTADA JG DOBLE PARED HAH-25 CONAIRE D=500/250 (material) | 146.81 |
| 1MRCH25024 | u | REDUCCION CONCENTRICA GALVA SEGMENTADA JG DOBLE PARED HAH-25 CONAIRE D=500/300 (material) | 146.12 |
| 1MRCH25025 | u | REDUCCION CONCENTRICA GALVA SEGMENTADA JG DOBLE PARED HAH-25 CONAIRE D=500/355 (material) | 144.74 |
| 1MRCH25026 | u | REDUCCION CONCENTRICA GALVA SEGMENTADA JG DOBLE PARED HAH-25 CONAIRE D=500/400 (material) | 144.2 |
| 1MRCH25027 | u | REDUCCION CONCENTRICA GALVA SEGMENTADA JG DOBLE PARED HAH-25 CONAIRE D=500/450 (material) | 143.59 |
| 1MRCH25028 | u | REDUCCION CONCENTRICA GALVA SEGMENTADA JG DOBLE PARED HAH-25 CONAIRE D=560/200 (material) | 173.86 |
| 1MRCH25029 | u | REDUCCION CONCENTRICA GALVA SEGMENTADA JG DOBLE PARED HAH-25 CONAIRE D=560/250 (material) | 172.12 |
| 1MRCH25030 | u | REDUCCION CONCENTRICA GALVA SEGMENTADA JG DOBLE PARED HAH-25 CONAIRE D=560/300 (material) | 169.26 |
| 1MRCH25031 | u | REDUCCION CONCENTRICA GALVA SEGMENTADA JG DOBLE PARED HAH-25 CONAIRE D=560/355 (material) | 168.32 |
| 1MRCH25032 | u | REDUCCION CONCENTRICA GALVA SEGMENTADA JG DOBLE PARED HAH-25 CONAIRE D=560/400 (material) | 167.02 |
| 1MRCH25033 | u | REDUCCION CONCENTRICA GALVA SEGMENTADA JG DOBLE PARED HAH-25 CONAIRE D=560/450 (material) | 166.57 |
| 1MRCH25034 | u | REDUCCION CONCENTRICA GALVA SEGMENTADA JG DOBLE PARED HAH-25 CONAIRE D=560/500 (material) | 166.3 |

###### 03030101030104 Tes

| Código | Ud | Descripción | Precio |
|---|---|---|---|
| 1MTS9H25001 | u | TE SIMPLE GALVA 90º SEGMENTADA JG DOBLE PARED HAH-25 CONAIRE D=150 (material) | 62.81 |
| 1MTS9H25002 | u | TE SIMPLE GALVA 90º SEGMENTADA JG DOBLE PARED HAH-25 CONAIRE D=200 (material) | 77.31 |
| 1MTS9H25003 | u | TE SIMPLE GALVA 90º SEGMENTADA JG DOBLE PARED HAH-25 CONAIRE D=250 (material) | 89.43 |
| 1MTS9H25004 | u | TE SIMPLE GALVA 90º SEGMENTADA JG DOBLE PARED HAH-25 CONAIRE D=300 (material) | 106.41 |
| 1MTS9H25005 | u | TE SIMPLE GALVA 90º SEGMENTADA JG DOBLE PARED HAH-25 CONAIRE D=355 (material) | 135.68 |
| 1MTS9H25006 | u | TE SIMPLE GALVA 90º SEGMENTADA JG DOBLE PARED HAH-25 CONAIRE D=400 (material) | 155.25 |
| 1MTS9H25007 | u | TE SIMPLE GALVA 90º SEGMENTADA JG DOBLE PARED HAH-25 CONAIRE D=450 (material) | 196.88 |
| 1MTS9H25008 | u | TE SIMPLE GALVA 90º SEGMENTADA JG DOBLE PARED HAH-25 CONAIRE D=500 (material) | 248.25 |
| 1MTS9H25009 | u | TE SIMPLE GALVA 90º SEGMENTADA JG DOBLE PARED HAH-25 CONAIRE D=560 (material) | 286.48 |
| 1MTR9H25001 | u | TE REDUCIDA GALVA 90º SEGMENTADA JG DOBLE PARED HAH-25 D/CONAIRE D=200/150 (material) | 71.85 |
| 1MTR9H25002 | u | TE REDUCIDA GALVA 90º SEGMENTADA JG DOBLE PARED HAH-25 D/CONAIRE D=250/150 (material) | 86.83 |
| 1MTR9H25003 | u | TE REDUCIDA GALVA 90º SEGMENTADA JG DOBLE PARED HAH-25 D/CONAIRE D=250/200 (material) | 91.07 |
| 1MTR9H25004 | u | TE REDUCIDA GALVA 90º SEGMENTADA JG DOBLE PARED HAH-25 D/CONAIRE D=300/150 (material) | 106.46 |
| 1MTR9H25005 | u | TE REDUCIDA GALVA 90º SEGMENTADA JG DOBLE PARED HAH-25 D/CONAIRE D=300/200 (material) | 109.98 |
| 1MTR9H25006 | u | TE REDUCIDA GALVA 90º SEGMENTADA JG DOBLE PARED HAH-25 D/CONAIRE D=300/250 (material) | 114.38 |
| 1MTR9H25007 | u | TE REDUCIDA GALVA 90º SEGMENTADA JG DOBLE PARED HAH-25 D/CONAIRE D=355/150 (material) | 136.18 |
| 1MTR9H25008 | u | TE REDUCIDA GALVA 90º SEGMENTADA JG DOBLE PARED HAH-25 D/CONAIRE D=355/200 (material) | 139.86 |
| 1MTR9H25009 | u | TE REDUCIDA GALVA 90º SEGMENTADA JG DOBLE PARED HAH-25 D/CONAIRE D=355/250 (material) | 143.56 |
| 1MTR9H25010 | u | TE REDUCIDA GALVA 90º SEGMENTADA JG DOBLE PARED HAH-25 D/CONAIRE D=355/300 (material) | 147.24 |
| 1MTR9H25011 | u | TE REDUCIDA GALVA 90º SEGMENTADA JG DOBLE PARED HAH-25 D/CONAIRE D=400/150 (material) | 167.26 |
| 1MTR9H25012 | u | TE REDUCIDA GALVA 90º SEGMENTADA JG DOBLE PARED HAH-25 D/CONAIRE D=400/200 (material) | 170.96 |
| 1MTR9H25013 | u | TE REDUCIDA GALVA 90º SEGMENTADA JG DOBLE PARED HAH-25 D/CONAIRE D=400/250 (material) | 174.64 |
| 1MTR9H25014 | u | TE REDUCIDA GALVA 90º SEGMENTADA JG DOBLE PARED HAH-25 D/CONAIRE D=400/300 (material) | 178.34 |
| 1MTR9H25015 | u | TE REDUCIDA GALVA 90º SEGMENTADA JG DOBLE PARED HAH-25 D/CONAIRE D=400/355 (material) | 184.54 |
| 1MTR9H25016 | u | TE REDUCIDA GALVA 90º SEGMENTADA JG DOBLE PARED HAH-25 D/CONAIRE D=450/150 (material) | 213.78 |
| 1MTR9H25017 | u | TE REDUCIDA GALVA 90º SEGMENTADA JG DOBLE PARED HAH-25 D/CONAIRE D=450/200 (material) | 217.94 |
| 1MTR9H25018 | u | TE REDUCIDA GALVA 90º SEGMENTADA JG DOBLE PARED HAH-25 D/CONAIRE D=450/250 (material) | 222.09 |
| 1MTR9H25019 | u | TE REDUCIDA GALVA 90º SEGMENTADA JG DOBLE PARED HAH-25 D/CONAIRE D=450/300 (material) | 226.25 |
| 1MTR9H25020 | u | TE REDUCIDA GALVA 90º SEGMENTADA JG DOBLE PARED HAH-25 D/CONAIRE D=450/355 (material) | 230.4 |
| 1MTR9H25021 | u | TE REDUCIDA GALVA 90º SEGMENTADA JG DOBLE PARED HAH-25 D/CONAIRE D=450/400 (material) | 234.56 |
| 1MTR9H25022 | u | TE REDUCIDA GALVA 90º SEGMENTADA JG DOBLE PARED HAH-25 D/CONAIRE D=500/200 (material) | 265.85 |
| 1MTR9H25023 | u | TE REDUCIDA GALVA 90º SEGMENTADA JG DOBLE PARED HAH-25 D/CONAIRE D=500/250 (material) | 272.38 |
| 1MTR9H25024 | u | TE REDUCIDA GALVA 90º SEGMENTADA JG DOBLE PARED HAH-25 D/CONAIRE D=500/300 (material) | 277.09 |
| 1MTR9H25025 | u | TE REDUCIDA GALVA 90º SEGMENTADA JG DOBLE PARED HAH-25 D/CONAIRE D=500/355 (material) | 284.28 |
| 1MTR9H25026 | u | TE REDUCIDA GALVA 90º SEGMENTADA JG DOBLE PARED HAH-25 D/CONAIRE D=500/400 (material) | 289.01 |
| 1MTR9H25027 | u | TE REDUCIDA GALVA 90º SEGMENTADA JG DOBLE PARED HAH-25 D/CONAIRE D=500/450 (material) | 294.73 |
| 1MTR9H25028 | u | TE REDUCIDA GALVA 90º SEGMENTADA JG DOBLE PARED HAH-25 D/CONAIRE D=560/200 (material) | 308.25 |
| 1MTR9H25029 | u | TE REDUCIDA GALVA 90º SEGMENTADA JG DOBLE PARED HAH-25 D/CONAIRE D=560/250 (material) | 313.33 |
| 1MTR9H25030 | u | TE REDUCIDA GALVA 90º SEGMENTADA JG DOBLE PARED HAH-25 D/CONAIRE D=560/300 (material) | 319.87 |
| 1MTR9H25031 | u | TE REDUCIDA GALVA 90º SEGMENTADA JG DOBLE PARED HAH-25 D/CONAIRE D=560/355 (material) | 324.98 |
| 1MTR9H25032 | u | TE REDUCIDA GALVA 90º SEGMENTADA JG DOBLE PARED HAH-25 D/CONAIRE D=560/400 (material) | 331.77 |
| 1MTR9H25033 | u | TE REDUCIDA GALVA 90º SEGMENTADA JG DOBLE PARED HAH-25 D/CONAIRE D=560/450 (material) | 336.88 |
| 1MTR9H25034 | u | TE REDUCIDA GALVA 90º SEGMENTADA JG DOBLE PARED HAH-25 D/CONAIRE D=560/500 (material) | 342.82 |

###### 03030101030105 Tapas

| Código | Ud | Descripción | Precio |
|---|---|---|---|
| 1MTH25001 | u | TAPA CIEGA GALVA SEGMENTADA JG DOBLE PARED HAH-25 CONAIRE D=150 (material) | 20.7 |
| 1MTH25002 | u | TAPA CIEGA GALVA SEGMENTADA JG DOBLE PARED HAH-25 CONAIRE D=200 (material) | 18.42 |
| 1MTH25003 | u | TAPA CIEGA GALVA SEGMENTADA JG DOBLE PARED HAH-25 CONAIRE D=250 (material) | 25.51 |
| 1MTH25004 | u | TAPA CIEGA GALVA SEGMENTADA JG DOBLE PARED HAH-25 CONAIRE D=300 (material) | 44.91 |
| 1MTH25005 | u | TAPA CIEGA GALVA SEGMENTADA JG DOBLE PARED HAH-25 CONAIRE D=355 (material) | 55.16 |
| 1MTH25006 | u | TAPA CIEGA GALVA SEGMENTADA JG DOBLE PARED HAH-25 CONAIRE D=400 (material) | 63.87 |
| 1MTH25007 | u | TAPA CIEGA GALVA SEGMENTADA JG DOBLE PARED HAH-25 CONAIRE D=450 (material) | 76.12 |
| 1MTH25008 | u | TAPA CIEGA GALVA SEGMENTADA JG DOBLE PARED HAH-25 CONAIRE D=500 (material) | 90.43 |
| 1MTH25009 | u | TAPA CIEGA GALVA SEGMENTADA JG DOBLE PARED HAH-25 CONAIRE D=560 (material) | 102.52 |

###### 03030101030106 Manguitos

| Código | Ud | Descripción | Precio |
|---|---|---|---|
| 1MMEH25001 | u | MANGUITO UNIÓN GALVA JG SPIRO DOBLE PARED CONAIRE-25 D=150 mm (material) | 0 |
| 1MMEH25002 | u | MANGUITO UNIÓN GALVA JG SPIRO DOBLE PARED CONAIRE-25 D=200 mm (material) | 0 |
| 1MMEH25003 | u | MANGUITO UNIÓN GALVA JG SPIRO DOBLE PARED CONAIRE-25 D=250 mm (material) | 0 |
| 1MMEH25004 | u | MANGUITO UNIÓN GALVA JG SPIRO DOBLE PARED CONAIRE-25 D=300 mm (material) | 0 |
| 1MMEH25005 | u | MANGUITO UNIÓN GALVA JG SPIRO DOBLE PARED CONAIRE-25 D=355 mm (material) | 0 |

###### 030301010302 Doble Pared HAH 50

###### 03030101030201 Modulos rectos

| Código | Ud | Descripción | Precio |
|---|---|---|---|
| 1MMR30H50001 | ml | TUBO RECTO HELICOIDAL GALVA JG DOBLE PARED HAH-50x3000 CONAIRE D=150 (material) | 97.31 |
| 1MMR30H50002 | ml | TUBO RECTO HELICOIDAL GALVA JG DOBLE PARED HAH-50x3000 CONAIRE D=200 (material) | 117.17 |
| 1MMR30H50003 | ml | TUBO RECTO HELICOIDAL GALVA JG DOBLE PARED HAH-50x3000 CONAIRE D=250 (material) | 148.1 |
| 1MMR30H50004 | ml | TUBO RECTO HELICOIDAL GALVA JG DOBLE PARED HAH-50x3000 CONAIRE D=300 (material) | 171.75 |
| 1MMR30H50005 | ml | TUBO RECTO HELICOIDAL GALVA JG DOBLE PARED HAH-50x3000 CONAIRE D=355 (material) | 204.56 |
| 1MMR30H50006 | ml | TUBO RECTO HELICOIDAL GALVA JG DOBLE PARED HAH-50x3000 CONAIRE D=400 (material) | 242.46 |
| 1MMR30H50007 | ml | TUBO RECTO HELICOIDAL GALVA JG DOBLE PARED HAH-50x3000 CONAIRE D=450 (material) | 270.44 |
| 1MMR30H50008 | ml | TUBO RECTO HELICOIDAL GALVA JG DOBLE PARED HAH-50x3000 CONAIRE D=500 (material) | 310.89 |
| 1MMR30H50010 | ml | TUBO RECTO HELICOIDAL GALVA JG DOBLE PARED HAH-50x3000 CONAIRE D=600 (material) | 366.6 |
| 1MMR30H50011 | ml | TUBO RECTO HELICOIDAL GALVA JG DOBLE PARED HAH-50x3000 CONAIRE D=710 (material) | 455.71 |
| 1MMR30H50012 | ml | TUBO RECTO HELICOIDAL GALVA JG DOBLE PARED HAH-50x3000 CONAIRE D=800 (material) | 590.37 |
| 1MMR30H50013 | ml | TUBO RECTO HELICOIDAL GALVA JG DOBLE PARED HAH-50x3000 CONAIRE D=900 (material) | 713.19 |
| 1MMR30H50014 | ml | TUBO RECTO HELICOIDAL GALVA JG DOBLE PARED HAH-50x3000 CONAIRE D=1000 (material) | 792.01 |
| 1MMR30H50015 | ml | TUBO RECTO HELICOIDAL GALVA JG DOBLE PARED HAH-50x3000 CONAIRE D=1120 (material) | 879.83 |

###### 03030101030202 Codos

| Código | Ud | Descripción | Precio |
|---|---|---|---|
| 1MCO4H50001 | u | CODO GALVA 45º SEGMENTADO JG DOBLE PARED HAH-50 CONAIRE D=150 (material) | 39.99 |
| 1MCO4H50002 | u | CODO GALVA 45º SEGMENTADO JG DOBLE PARED HAH-50 CONAIRE D=200 (material) | 44.1 |
| 1MCO4H50003 | u | CODO GALVA 45º SEGMENTADO JG DOBLE PARED HAH-50 CONAIRE D=250 (material) | 53.8 |
| 1MCO4H50004 | u | CODO GALVA 45º SEGMENTADO JG DOBLE PARED HAH-50 CONAIRE D=300 (material) | 62.68 |
| 1MCO4H50005 | u | CODO GALVA 45º SEGMENTADO JG DOBLE PARED HAH-50 CONAIRE D=355 (material) | 75.51 |
| 1MCO4H50006 | u | CODO GALVA 45º SEGMENTADO JG DOBLE PARED HAH-50 CONAIRE D=400 (material) | 96.54 |
| 1MCO4H50007 | u | CODO GALVA 45º SEGMENTADO JG DOBLE PARED HAH-50 CONAIRE D=450 (material) | 112.11 |
| 1MCO4H50008 | u | CODO GALVA 45º SEGMENTADO JG DOBLE PARED HAH-50 CONAIRE D=500 (material) | 136.52 |
| 1MCO4H50010 | u | CODO GALVA 45º SEGMENTADO JG DOBLE PARED HAH-50 CONAIRE D=600 (material) | 182.1 |
| 1MCO4H50011 | u | CODO GALVA 45º SEGMENTADO JG DOBLE PARED HAH-50 CONAIRE D=710 (material) | 246.39 |
| 1MCO4H50012 | u | CODO GALVA 45º SEGMENTADO JG DOBLE PARED HAH-50 CONAIRE D=800 (material) | 317.16 |
| 1MCO9H50001 | u | CODO GALVA 90º SEGMENTADO JG DOBLE PARED HAH-50 CONAIRE D=150 (material) | 58.39 |
| 1MCO9H50002 | u | CODO GALVA 90º SEGMENTADO JG DOBLE PARED HAH-50 CONAIRE D=200 (material) | 66.32 |
| 1MCO9H50003 | u | CODO GALVA 90º SEGMENTADO JG DOBLE PARED HAH-50 CONAIRE D=250 (material) | 83.72 |
| 1MCO9H50004 | u | CODO GALVA 90º SEGMENTADO JG DOBLE PARED HAH-50 CONAIRE D=300 (material) | 98.06 |
| 1MCO9H50005 | u | CODO GALVA 90º SEGMENTADO JG DOBLE PARED HAH-50 CONAIRE D=355 (material) | 120.9 |
| 1MCO9H50006 | u | CODO GALVA 90º SEGMENTADO JG DOBLE PARED HAH-50 CONAIRE D=400 (material) | 154.34 |
| 1MCO9H50007 | u | CODO GALVA 90º SEGMENTADO JG DOBLE PARED HAH-50 CONAIRE D=450 (material) | 182.4 |
| 1MCO9H50008 | u | CODO GALVA 90º SEGMENTADO JG DOBLE PARED HAH-50 CONAIRE D=500 (material) | 223.25 |
| 1MCO9H50010 | u | CODO GALVA 90º SEGMENTADO JG DOBLE PARED HAH-50 CONAIRE D=600 (material) | 295.46 |
| 1MCO9H50011 | u | CODO GALVA 90º SEGMENTADO JG DOBLE PARED HAH-50 CONAIRE D=710 (material) | 416.79 |
| 1MCO9H50012 | u | CODO GALVA 90º SEGMENTADO JG DOBLE PARED HAH-50 CONAIRE D=800 (material) | 526.58 |
| 1MCO9H50013 | u | CODO GALVA 90º SEGMENTADO JG DOBLE PARED HAH-50 CONAIRE D=900 (material) | 606.84 |
| 1MCO9H50014 | u | CODO GALVA 90º SEGMENTADO JG DOBLE PARED HAH-50 CONAIRE D=1000 (material) | 725.36 |
| 1MCO9H50015 | u | CODO GALVA 90º SEGMENTADO JG DOBLE PARED HAH-50 CONAIRE D=1120 (material) | 762.26 |

###### 03030101030203 Reducciones

| Código | Ud | Descripción | Precio |
|---|---|---|---|
| 1MRCH50001 | u | REDUCCION CONCENTRICA GALVA SEGMENTADA JG DOBLE PARED HAH-50 CONAIRE D=200/150 (material) | 50.33 |
| 1MRCH50002 | u | REDUCCION CONCENTRICA GALVA SEGMENTADA JG DOBLE PARED HAH-50 CONAIRE D=250/150 (material) | 58.07 |
| 1MRCH50003 | u | REDUCCION CONCENTRICA GALVA SEGMENTADA JG DOBLE PARED HAH-50 CONAIRE D=250/200 (material) | 57.96 |
| 1MRCH50004 | u | REDUCCION CONCENTRICA GALVA SEGMENTADA JG DOBLE PARED HAH-50 CONAIRE D=300/150 (material) | 70.69 |
| 1MRCH50005 | u | REDUCCION CONCENTRICA GALVA SEGMENTADA JG DOBLE PARED HAH-50 CONAIRE D=300/200 (material) | 70.56 |
| 1MRCH50006 | u | REDUCCION CONCENTRICA GALVA SEGMENTADA JG DOBLE PARED HAH-50 CONAIRE D=300/250 (material) | 70.06 |
| 1MRCH50007 | u | REDUCCION CONCENTRICA GALVA SEGMENTADA JG DOBLE PARED HAH-50 CONAIRE D=355/150 (material) | 84.02 |
| 1MRCH50008 | u | REDUCCION CONCENTRICA GALVA SEGMENTADA JG DOBLE PARED HAH-50 CONAIRE D=355/200 (material) | 83.08 |
| 1MRCH50009 | u | REDUCCION CONCENTRICA GALVA SEGMENTADA JG DOBLE PARED HAH-50 CONAIRE D=355/250 (material) | 82.39 |
| 1MRCH50010 | u | REDUCCION CONCENTRICA GALVA SEGMENTADA JG DOBLE PARED HAH-50 CONAIRE D=355/300 (material) | 82.09 |
| 1MRCH50011 | u | REDUCCION CONCENTRICA GALVA SEGMENTADA JG DOBLE PARED HAH-50 CONAIRE D=400/150 (material) | 106.96 |
| 1MRCH50012 | u | REDUCCION CONCENTRICA GALVA SEGMENTADA JG DOBLE PARED HAH-50 CONAIRE D=400/200 (material) | 105.49 |
| 1MRCH50013 | u | REDUCCION CONCENTRICA GALVA SEGMENTADA JG DOBLE PARED HAH-50 CONAIRE D=400/250 (material) | 103.96 |
| 1MRCH50014 | u | REDUCCION CONCENTRICA GALVA SEGMENTADA JG DOBLE PARED HAH-50 CONAIRE D=400/300 (material) | 103.11 |
| 1MRCH50015 | u | REDUCCION CONCENTRICA GALVA SEGMENTADA JG DOBLE PARED HAH-50 CONAIRE D=400/355 (material) | 102.15 |
| 1MRCH50016 | u | REDUCCION CONCENTRICA GALVA SEGMENTADA JG DOBLE PARED HAH-50 CONAIRE D=450/150 (material) | 129.88 |
| 1MRCH50017 | u | REDUCCION CONCENTRICA GALVA SEGMENTADA JG DOBLE PARED HAH-50 CONAIRE D=450/200 (material) | 126.33 |
| 1MRCH50018 | u | REDUCCION CONCENTRICA GALVA SEGMENTADA JG DOBLE PARED HAH-50 CONAIRE D=450/250 (material) | 125.99 |
| 1MRCH50019 | u | REDUCCION CONCENTRICA GALVA SEGMENTADA JG DOBLE PARED HAH-50 CONAIRE D=450/300 (material) | 125.21 |
| 1MRCH50020 | u | REDUCCION CONCENTRICA GALVA SEGMENTADA JG DOBLE PARED HAH-50 CONAIRE D=450/355 (material) | 124.31 |
| 1MRCH50021 | u | REDUCCION CONCENTRICA GALVA SEGMENTADA JG DOBLE PARED HAH-50 CONAIRE D=450/400 (material) | 123.65 |
| 1MRCH50022 | u | REDUCCION CONCENTRICA GALVA SEGMENTADA JG DOBLE PARED HAH-50 CONAIRE D=500/200 (material) | 153.26 |
| 1MRCH50023 | u | REDUCCION CONCENTRICA GALVA SEGMENTADA JG DOBLE PARED HAH-50 CONAIRE D=500/250 (material) | 150.54 |
| 1MRCH50024 | u | REDUCCION CONCENTRICA GALVA SEGMENTADA JG DOBLE PARED HAH-50 CONAIRE D=500/300 (material) | 149.6 |
| 1MRCH50025 | u | REDUCCION CONCENTRICA GALVA SEGMENTADA JG DOBLE PARED HAH-50 CONAIRE D=500/355 (material) | 148.18 |
| 1MRCH50026 | u | REDUCCION CONCENTRICA GALVA SEGMENTADA JG DOBLE PARED HAH-50 CONAIRE D=500/400 (material) | 147.56 |
| 1MRCH50027 | u | REDUCCION CONCENTRICA GALVA SEGMENTADA JG DOBLE PARED HAH-50 CONAIRE D=500/450 (material) | 147.12 |
| 1MRCH50035 | u | REDUCCION CONCENTRICA GALVA SEGMENTADA JG DOBLE PARED HAH-50 CONAIRE D=600/200 (material) | 150.96 |
| 1MRCH50036 | u | REDUCCION CONCENTRICA GALVA SEGMENTADA JG DOBLE PARED HAH-50 CONAIRE D=600/250 (material) | 147.36 |
| 1MRCH50037 | u | REDUCCION CONCENTRICA GALVA SEGMENTADA JG DOBLE PARED HAH-50 CONAIRE D=600/300 (material) | 145.52 |
| 1MRCH50038 | u | REDUCCION CONCENTRICA GALVA SEGMENTADA JG DOBLE PARED HAH-50 CONAIRE D=600/355 (material) | 142.69 |
| 1MRCH50039 | u | REDUCCION CONCENTRICA GALVA SEGMENTADA JG DOBLE PARED HAH-50 CONAIRE D=600/400 (material) | 141.17 |
| 1MRCH50040 | u | REDUCCION CONCENTRICA GALVA SEGMENTADA JG DOBLE PARED HAH-50 CONAIRE D=600/450 (material) | 139.19 |
| 1MRCH50041 | u | REDUCCION CONCENTRICA GALVA SEGMENTADA JG DOBLE PARED HAH-50 CONAIRE D=600/500 (material) | 138.25 |
| 1MRCH50050 | u | REDUCCION CONCENTRICA GALVA SEGMENTADA JG DOBLE PARED HAH-50 CONAIRE d=710/250 (material) | 200.85 |
| 1MRCH50051 | u | REDUCCION CONCENTRICA GALVA SEGMENTADA JG DOBLE PARED HAH-50 CONAIRE d=710/300 (material) | 194.94 |
| 1MRCH50052 | u | REDUCCION CONCENTRICA GALVA SEGMENTADA JG DOBLE PARED HAH-50 CONAIRE d=710/355 (material) | 194.19 |
| 1MRCH50053 | u | REDUCCION CONCENTRICA GALVA SEGMENTADA JG DOBLE PARED HAH-50 CONAIRE d=710/400 (material) | 186.78 |
| 1MRCH50054 | u | REDUCCION CONCENTRICA GALVA SEGMENTADA JG DOBLE PARED HAH-50 CONAIRE d=710/450 (material) | 186.38 |
| 1MRCH50055 | u | REDUCCION CONCENTRICA GALVA SEGMENTADA JG DOBLE PARED HAH-50 CONAIRE d=710/500 (material) | 183.54 |
| 1MRCH50057 | u | REDUCCION CONCENTRICA GALVA SEGMENTADA JG DOBLE PARED HAH-50 CONAIRE d=710/600 (material) | 181.46 |
| 1MRCH50059 | u | REDUCCION CONCENTRICA GALVA SEGMENTADA JG DOBLE PARED HAH-50 CONAIRE d=800/300 (material) | 262.58 |
| 1MRCH50060 | u | REDUCCION CONCENTRICA GALVA SEGMENTADA JG DOBLE PARED HAH-50 CONAIRE d=800/355 (material) | 258.07 |
| 1MRCH50061 | u | REDUCCION CONCENTRICA GALVA SEGMENTADA JG DOBLE PARED HAH-50 CONAIRE d=800/400 (material) | 253.5 |
| 1MRCH50062 | u | REDUCCION CONCENTRICA GALVA SEGMENTADA JG DOBLE PARED HAH-50 CONAIRE d=800/450 (material) | 249.12 |
| 1MRCH50063 | u | REDUCCION CONCENTRICA GALVA SEGMENTADA JG DOBLE PARED HAH-50 CONAIRE d=800/500 (material) | 244.66 |
| 1MRCH50065 | u | REDUCCION CONCENTRICA GALVA SEGMENTADA JG DOBLE PARED HAH-50 CONAIRE d=800/600 (material) | 237.28 |
| 1MRCH50067 | u | REDUCCION CONCENTRICA GALVA SEGMENTADA JG DOBLE PARED HAH-50 CONAIRE d=800/710 (material) | 236.27 |
| 1MRCH50069 | u | REDUCCION CONCENTRICA GALVA SEGMENTADA JG DOBLE PARED HAH-50 CONAIRE d=900/355 (material) | 212.11 |
| 1MRCH50070 | u | REDUCCION CONCENTRICA GALVA SEGMENTADA JG DOBLE PARED HAH-50 CONAIRE d=900/400 (material) | 207.28 |
| 1MRCH50071 | u | REDUCCION CONCENTRICA GALVA SEGMENTADA JG DOBLE PARED HAH-50 CONAIRE d=900/450 (material) | 209.83 |
| 1MRCH50072 | u | REDUCCION CONCENTRICA GALVA SEGMENTADA JG DOBLE PARED HAH-50 CONAIRE d=900/500 (material) | 208.72 |
| 1MRCH50073 | u | REDUCCION CONCENTRICA GALVA SEGMENTADA JG DOBLE PARED HAH-50 CONAIRE d=900/560 (material) | 207.74 |
| 1MRCH50074 | u | REDUCCION CONCENTRICA GALVA SEGMENTADA JG DOBLE PARED HAH-50 CONAIRE d=900/600 (material) | 209.4 |
| 1MRCH50075 | u | REDUCCION CONCENTRICA GALVA SEGMENTADA JG DOBLE PARED HAH-50 CONAIRE d=900/630 (material) | 209.43 |
| 1MRCH50076 | u | REDUCCION CONCENTRICA GALVA SEGMENTADA JG DOBLE PARED HAH-50 CONAIRE d=900/710 (material) | 234.45 |
| 1MRCH50077 | u | REDUCCION CONCENTRICA GALVA SEGMENTADA JG DOBLE PARED HAH-50 CONAIRE d=900/800 (material) | 240.5 |
| 1MRCH50078 | u | REDUCCION CONCENTRICA GALVA SEGMENTADA JG DOBLE PARED HAH-50 CONAIRE d=1000/450 (material) | 235.59 |
| 1MRCH50079 | u | REDUCCION CONCENTRICA GALVA SEGMENTADA JG DOBLE PARED HAH-50 CONAIRE d=1000/500 (material) | 234.48 |
| 1MRCH50080 | u | REDUCCION CONCENTRICA GALVA SEGMENTADA JG DOBLE PARED HAH-50 CONAIRE d=1000/560 (material) | 233.51 |
| 1MRCH50081 | u | REDUCCION CONCENTRICA GALVA SEGMENTADA JG DOBLE PARED HAH-50 CONAIRE d=1000/600 (material) | 235.17 |
| 1MRCH50082 | u | REDUCCION CONCENTRICA GALVA SEGMENTADA JG DOBLE PARED HAH-50 CONAIRE d=1000/630 (material) | 235.19 |
| 1MRCH50083 | u | REDUCCION CONCENTRICA GALVA SEGMENTADA JG DOBLE PARED HAH-50 CONAIRE d=1000/710 (material) | 260.21 |
| 1MRCH50084 | u | REDUCCION CONCENTRICA GALVA SEGMENTADA JG DOBLE PARED HAH-50 CONAIRE d=1000/800 (material) | 266.27 |
| 1MRCH50085 | u | REDUCCION CONCENTRICA GALVA SEGMENTADA JG DOBLE PARED HAH-50 CONAIRE d=1000/900 (material) | 253.33 |
| 1MRCH50086 | u | REDUCCION CONCENTRICA GALVA SEGMENTADA JG DOBLE PARED HAH-50 CONAIRE d=1120/630 (material) | 252.45 |
| 1MRCH50087 | u | REDUCCION CONCENTRICA GALVA SEGMENTADA JG DOBLE PARED HAH-50 CONAIRE d=1120/710 (material) | 277.5 |
| 1MRCH50088 | u | REDUCCION CONCENTRICA GALVA SEGMENTADA JG DOBLE PARED HAH-50 CONAIRE d=1120/800 (material) | 283.54 |
| 1MRCH50089 | u | REDUCCION CONCENTRICA GALVA SEGMENTADA JG DOBLE PARED HAH-50 CONAIRE d=1120/900 (material) | 270.62 |
| 1MRCH50090 | u | REDUCCION CONCENTRICA GALVA SEGMENTADA JG DOBLE PARED HAH-50 CONAIRE d=1120/1000 (material) | 291.26 |
| 1MRCH50091 | u | REDUCCION CONCENTRICA GALVA SEGMENTADA JG DOBLE PARED HAH-50 CONAIRE d=1250/710 (material) | 312.02 |
| 1MRCH50092 | u | REDUCCION CONCENTRICA GALVA SEGMENTADA JG DOBLE PARED HAH-50 CONAIRE d=1250/800 (material) | 318.05 |
| 1MRCH50093 | u | REDUCCION CONCENTRICA GALVA SEGMENTADA JG DOBLE PARED HAH-50 CONAIRE d=1250/900 (material) | 305.13 |
| 1MRCH50094 | u | REDUCCION CONCENTRICA GALVA SEGMENTADA JG DOBLE PARED HAH-50 CONAIRE d=1250/1000 (material) | 325.79 |
| 1MRCH50095 | u | REDUCCION CONCENTRICA GALVA SEGMENTADA JG DOBLE PARED HAH-50 CONAIRE d=1250/1120 (material) | 339.73 |

###### 03030101030204 Tes

| Código | Ud | Descripción | Precio |
|---|---|---|---|
| 1MTS9H50001 | u | TE SIMPLE GALVA 90º SEGMENTADA JG DOBLE PARED HAH-50 CONAIRE D=150 (material) | 70.42 |
| 1MTS9H50002 | u | TE SIMPLE GALVA 90º SEGMENTADA JG DOBLE PARED HAH-50 CONAIRE D=200 (material) | 77.1 |
| 1MTS9H50003 | u | TE SIMPLE GALVA 90º SEGMENTADA JG DOBLE PARED HAH-50 CONAIRE D=250 (material) | 102.03 |
| 1MTS9H50004 | u | TE SIMPLE GALVA 90º SEGMENTADA JG DOBLE PARED HAH-50 CONAIRE D=300 (material) | 116.12 |
| 1MTS9H50005 | u | TE SIMPLE GALVA 90º SEGMENTADA JG DOBLE PARED HAH-50 CONAIRE D=355 (material) | 137.79 |
| 1MTS9H50006 | u | TE SIMPLE GALVA 90º SEGMENTADA JG DOBLE PARED HAH-50 CONAIRE D=400 (material) | 182.76 |
| 1MTS9H50007 | u | TE SIMPLE GALVA 90º SEGMENTADA JG DOBLE PARED HAH-50 CONAIRE D=450 (material) | 210.23 |
| 1MTS9H50008 | u | TE SIMPLE GALVA 90º SEGMENTADA JG DOBLE PARED HAH-50 CONAIRE D=500 (material) | 259.31 |
| 1MTS9H50010 | u | TE SIMPLE GALVA 90º SEGMENTADA JG DOBLE PARED HAH-50 CONAIRE D=600 (material) | 343.15 |
| 1MTS9H50012 | u | TE SIMPLE GALVA 90º SEGMENTADA JG DOBLE PARED HAH-50 CONAIRE D=710 (material) | 456.46 |
| 1MTS9H50013 | u | TE SIMPLE GALVA 90º SEGMENTADA JG DOBLE PARED HAH-50 CONAIRE D=800 (material) | 593.13 |
| 1MTR9H50001 | u | TE REDUCIDA GALVA 90º SEGMENTADA JG DOBLE PARED HAH-50 D/d=200/150 (material) | 82.97 |
| 1MTR9H50002 | u | TE REDUCIDA GALVA 90º SEGMENTADA JG DOBLE PARED HAH-50 D/d=250/150 (material) | 98.06 |
| 1MTR9H50003 | u | TE REDUCIDA GALVA 90º SEGMENTADA JG DOBLE PARED HAH-50 D/d=250/200 (material) | 101.14 |
| 1MTR9H50004 | u | TE REDUCIDA GALVA 90º SEGMENTADA JG DOBLE PARED HAH-50 D/d=300/150 (material) | 121.55 |
| 1MTR9H50005 | u | TE REDUCIDA GALVA 90º SEGMENTADA JG DOBLE PARED HAH-50 D/d=300/200 (material) | 124.89 |
| 1MTR9H50006 | u | TE REDUCIDA GALVA 90º SEGMENTADA JG DOBLE PARED HAH-50 D/d=300/250 (material) | 129.12 |
| 1MTR9H50007 | u | TE REDUCIDA GALVA 90º SEGMENTADA JG DOBLE PARED HAH-50 D/d=355/150 (material) | 148.1 |
| 1MTR9H50008 | u | TE REDUCIDA GALVA 90º SEGMENTADA JG DOBLE PARED HAH-50 D/d=355/200 (material) | 151.62 |
| 1MTR9H50009 | u | TE REDUCIDA GALVA 90º SEGMENTADA JG DOBLE PARED HAH-50 D/d=355/250 (material) | 155.15 |
| 1MTR9H50010 | u | TE REDUCIDA GALVA 90º SEGMENTADA JG DOBLE PARED HAH-50 D/d=355/300 (material) | 158.67 |
| 1MTR9H50011 | u | TE REDUCIDA GALVA 90º SEGMENTADA JG DOBLE PARED HAH-50 D/d=400/150 (material) | 195.82 |
| 1MTR9H50012 | u | TE REDUCIDA GALVA 90º SEGMENTADA JG DOBLE PARED HAH-50 D/d=400/200 (material) | 199.82 |
| 1MTR9H50013 | u | TE REDUCIDA GALVA 90º SEGMENTADA JG DOBLE PARED HAH-50 D/d=400/250 (material) | 203.81 |
| 1MTR9H50014 | u | TE REDUCIDA GALVA 90º SEGMENTADA JG DOBLE PARED HAH-50 D/d=400/300 (material) | 207.79 |
| 1MTR9H50015 | u | TE REDUCIDA GALVA 90º SEGMENTADA JG DOBLE PARED HAH-50 D/d=400/355 (material) | 214.31 |
| 1MTR9H50016 | u | TE REDUCIDA GALVA 90º SEGMENTADA JG DOBLE PARED HAH-50 D/d=450/150 (material) | 225 |
| 1MTR9H50017 | u | TE REDUCIDA GALVA 90º SEGMENTADA JG DOBLE PARED HAH-50 D/d=450/200 (material) | 230.74 |
| 1MTR9H50018 | u | TE REDUCIDA GALVA 90º SEGMENTADA JG DOBLE PARED HAH-50 D/d=450/250 (material) | 234.76 |
| 1MTR9H50019 | u | TE REDUCIDA GALVA 90º SEGMENTADA JG DOBLE PARED HAH-50 D/d=450/300 (material) | 238.79 |
| 1MTR9H50020 | u | TE REDUCIDA GALVA 90º SEGMENTADA JG DOBLE PARED HAH-50 D/d=450/355 (material) | 242.84 |
| 1MTR9H50021 | u | TE REDUCIDA GALVA 90º SEGMENTADA JG DOBLE PARED HAH-50 D/d=450/400 (material) | 247.83 |
| 1MTR9H50022 | u | TE REDUCIDA GALVA 90º SEGMENTADA JG DOBLE PARED HAH-50 D/d=500/200 (material) | 286.63 |
| 1MTR9H50023 | u | TE REDUCIDA GALVA 90º SEGMENTADA JG DOBLE PARED HAH-50 D/d=500/250 (material) | 291.52 |
| 1MTR9H50024 | u | TE REDUCIDA GALVA 90º SEGMENTADA JG DOBLE PARED HAH-50 D/d=500/300 (material) | 296.42 |
| 1MTR9H50025 | u | TE REDUCIDA GALVA 90º SEGMENTADA JG DOBLE PARED HAH-50 D/d=500/355 (material) | 303.83 |
| 1MTR9H50026 | u | TE REDUCIDA GALVA 90º SEGMENTADA JG DOBLE PARED HAH-50 D/d=500/400 (material) | 308.73 |
| 1MTR9H50027 | u | TE REDUCIDA GALVA 90º SEGMENTADA JG DOBLE PARED HAH-50 D/d=500/450 (material) | 313.63 |
| 1MTR9H50035 | u | TE REDUCIDA GALVA 90º SEGMENTADA JG DOBLE PARED HAH-50 D/d=600/200 (material) | 373.37 |
| 1MTR9H50036 | u | TE REDUCIDA GALVA 90º SEGMENTADA JG DOBLE PARED HAH-50 D/d=600/250 (material) | 378.6 |
| 1MTR9H50037 | u | TE REDUCIDA GALVA 90º SEGMENTADA JG DOBLE PARED HAH-50 D/d=600/300 (material) | 383.82 |
| 1MTR9H50038 | u | TE REDUCIDA GALVA 90º SEGMENTADA JG DOBLE PARED HAH-50 D/d=600/355 (material) | 386.19 |
| 1MTR9H50039 | u | TE REDUCIDA GALVA 90º SEGMENTADA JG DOBLE PARED HAH-50 D/d=600/400 (material) | 394.28 |
| 1MTR9H50040 | u | TE REDUCIDA GALVA 90º SEGMENTADA JG DOBLE PARED HAH-50 D/d=600/450 (material) | 399.5 |
| 1MTR9H50041 | u | TE REDUCIDA GALVA 90º SEGMENTADA JG DOBLE PARED HAH-50 D/d=600/500 (material) | 404.72 |
| 1MTR9H50051 | u | TE REDUCIDA GALVA 90º SEGMENTADA JG DOBLE PARED HAH-50 D/d=710/250 (material) | 486.07 |
| 1MTR9H50052 | u | TE REDUCIDA GALVA 90º SEGMENTADA JG DOBLE PARED HAH-50 D/d=710/300 (material) | 491.83 |
| 1MTR9H50053 | u | TE REDUCIDA GALVA 90º SEGMENTADA JG DOBLE PARED HAH-50 D/d=710/355 (material) | 497.6 |
| 1MTR9H50054 | u | TE REDUCIDA GALVA 90º SEGMENTADA JG DOBLE PARED HAH-50 D/d=710/400 (material) | 505.29 |
| 1MTR9H50055 | u | TE REDUCIDA GALVA 90º SEGMENTADA JG DOBLE PARED HAH-50 D/d=710/450 (material) | 511.07 |
| 1MTR9H50056 | u | TE REDUCIDA GALVA 90º SEGMENTADA JG DOBLE PARED HAH-50 D/d=710/500 (material) | 516.88 |
| 1MTR9H50058 | u | TE REDUCIDA GALVA 90º SEGMENTADA JG DOBLE PARED HAH-50 D/d=710/600 (material) | 556.43 |
| 1MTR9H50060 | u | TE REDUCIDA GALVA 90º SEGMENTADA JG DOBLE PARED HAH-50 D/d=800/300 (material) | 643.57 |
| 1MTR9H50061 | u | TE REDUCIDA GALVA 90º SEGMENTADA JG DOBLE PARED HAH-50 D/d=800/355 (material) | 661.81 |
| 1MTR9H50062 | u | TE REDUCIDA GALVA 90º SEGMENTADA JG DOBLE PARED HAH-50 D/d=800/400 (material) | 680.04 |
| 1MTR9H50063 | u | TE REDUCIDA GALVA 90º SEGMENTADA JG DOBLE PARED HAH-50 D/d=800/450 (material) | 698.28 |
| 1MTR9H50064 | u | TE REDUCIDA GALVA 90º SEGMENTADA JG DOBLE PARED HAH-50 D/d=800/500 (material) | 720.7 |
| 1MTR9H50066 | u | TE REDUCIDA GALVA 90º SEGMENTADA JG DOBLE PARED HAH-50 D/d=800/600 (material) | 757.23 |
| 1MTS9H50014 | u | TE SIMPLE GALVA 90º SEGMENTADA JG DOBLE PARED HAH-50 CONAIRE D=900 (material) | 784.36 |
| 1MTS9H50015 | u | TE SIMPLE GALVA 90º SEGMENTADA JG DOBLE PARED HAH-50 CONAIRE D=1000 (material) | 907.53 |
| 1MTS9H50016 | u | TE SIMPLE GALVA 90º SEGMENTADA JG DOBLE PARED HAH-50 CONAIRE D=1120 (material) | 1059.91 |

###### 03030101030205 Tapas

| Código | Ud | Descripción | Precio |
|---|---|---|---|
| 1MTH50001 | u | TAPA CIEGA GALVA SEGMENTADA JG DOBLE PARED HAH-50 CONAIRE D=150 (material) | 17.56 |
| 1MTH50002 | u | TAPA CIEGA GALVA SEGMENTADA JG DOBLE PARED HAH-50 CONAIRE D=200 (material) | 28.35 |
| 1MTH50003 | u | TAPA CIEGA GALVA SEGMENTADA JG DOBLE PARED HAH-50 CONAIRE D=250 (material) | 31.51 |
| 1MTH50004 | u | TAPA CIEGA GALVA SEGMENTADA JG DOBLE PARED HAH-50 CONAIRE D=300 (material) | 47.26 |
| 1MTH50005 | u | TAPA CIEGA GALVA SEGMENTADA JG DOBLE PARED HAH-50 CONAIRE D=355 (material) | 57.97 |
| 1MTH50006 | u | TAPA CIEGA GALVA SEGMENTADA JG DOBLE PARED HAH-50 CONAIRE D=400 (material) | 68.45 |
| 1MTH50007 | u | TAPA CIEGA GALVA SEGMENTADA JG DOBLE PARED HAH-50 CONAIRE D=450 (material) | 81.04 |
| 1MTH50008 | u | TAPA CIEGA GALVA SEGMENTADA JG DOBLE PARED HAH-50 CONAIRE D=500 (material) | 93.78 |
| 1MTH50010 | u | TAPA CIEGA GALVA SEGMENTADA JG DOBLE PARED HAH-50 CONAIRE D=600 (material) | 122.07 |
| 1MTH50012 | u | TAPA CIEGA GALVA SEGMENTADA JG DOBLE PARED HAH-50 CONAIRE D=710 (material) | 152.45 |
| 1MTH50013 | u | TAPA CIEGA GALVA SEGMENTADA JG DOBLE PARED HAH-50 CONAIRE D=800 (material) | 186.93 |
| 1MTH50014 | u | TAPA CIEGA GALVA SEGMENTADA JG DOBLE PARED HAH-50 CONAIRE D=900 (material) | 226.3 |
| 1MTH50015 | u | TAPA CIEGA GALVA SEGMENTADA JG DOBLE PARED HAH-50 CONAIRE D=1000 (material) | 274.96 |
| 1MTH50016 | u | TAPA CIEGA GALVA SEGMENTADA JG DOBLE PARED HAH-50 CONAIRE D=1120 (material) | 311.23 |

###### 03030101030206 Manguitos

| Código | Ud | Descripción | Precio |
|---|---|---|---|
| 1MMEH50001 | u | MANGUITO DE UNION GALVA SEGMENTADO JG DOBLE PARED HAH-50 CONAIRE D=150 (material) | 0 |
| 1MMEH50002 | u | MANGUITO DE UNION GALVA SEGMENTADO JG DOBLE PARED HAH-50 CONAIRE D=200 (material) | 0 |
| 1MMEH50003 | u | MANGUITO DE UNION GALVA SEGMENTADO JG DOBLE PARED HAH-50 CONAIRE D=250 (material) | 0 |
| 1MMEH50004 | u | MANGUITO DE UNION GALVA SEGMENTADO JG DOBLE PARED HAH-50 CONAIRE D=300 (material) | 0 |
| 1MMEH50005 | u | MANGUITO DE UNION GALVA SEGMENTADO JG DOBLE PARED HAH-50 CONAIRE D=355 (material) | 0 |
| 1MMEH50006 | u | MANGUITO DE UNION GALVA SEGMENTADO JG DOBLE PARED HAH-50 CONAIRE D=400 (material) | 0 |
| 1MMEH50007 | u | MANGUITO DE UNION GALVA SEGMENTADO JG DOBLE PARED HAH-50 CONAIRE D=450 (material) | 0 |
| 1MMEH50008 | u | MANGUITO DE UNION GALVA SEGMENTADO JG DOBLE PARED HAH-50 CONAIRE D=500 (material) | 0 |
| 1MMEH50009 | u | MANGUITO DE UNION GALVA SEGMENTADO JG DOBLE PARED HAH-50 CONAIRE D=560 (material) | 0 |
| 1MMEH50010 | u | MANGUITO DE UNION GALVA SEGMENTADO JG DOBLE PARED HAH-50 CONAIRE D=600 (material) | 0 |
| 1MMEH50011 | u | MANGUITO DE UNION GALVA SEGMENTADO JG DOBLE PARED HAH-50 CONAIRE D=630 (material) | 0 |
| 1MMEH50012 | u | MANGUITO DE UNION GALVA SEGMENTADO JG DOBLE PARED HAH-50 CONAIRE D=710 (material) | 0 |
| 1MMEH50013 | u | MANGUITO DE UNION GALVA SEGMENTADO JG DOBLE PARED HAH-50 CONAIRE D=800 (material) | 0 |

###### 0303010104 JG INTRAFLEX AL

###### 030103020201 JG SPIRO INTRAFLEX A-9

###### 4MMR3009A Modulos Rectos

| Código | Ud | Descripción | Precio |
|---|---|---|---|
| 4MMR3009A001 | ml | TUBO HELICOIDAL GALVA JG INTRAFLEX AL-9x3000 CONAIRE D=500 (material) | 236.97 |
| 4MMR3009A002 | ml | TUBO HELICOIDAL GALVA JG INTRAFLEX AL-9x3000 CONAIRE D=560 (material) | 264.8 |
| 4MMR3009A003 | ml | TUBO HELICOIDAL GALVA JG INTRAFLEX AL-9x3000 CONAIRE D=600 (material) | 282.74 |
| 4MMR3009A004 | ml | TUBO HELICOIDAL GALVA JG INTRAFLEX AL-9x3000 CONAIRE D=630 (material) | 295.87 |
| 4MMR3009A005 | ml | TUBO HELICOIDAL GALVA JG INTRAFLEX AL-9x3000 CONAIRE D=710 (material) | 333.07 |
| 4MMR3009A006 | ml | TUBO HELICOIDAL GALVA JG INTRAFLEX AL-9x3000 CONAIRE D=800 (material) | 410.33 |
| 4MMR1509A001 | ml | TUBO HELICOIDAL GALVA JG INTRAFLEX AL-9x1500 CONAIRE D=250 (material) | 55.53 |
| 4MMR1509A002 | ml | TUBO HELICOIDAL GALVA JG INTRAFLEX AL-9x1500 CONAIRE D=300 (material) | 64.76 |
| 4MMR1509A003 | ml | TUBO HELICOIDAL GALVA JG INTRAFLEX AL-9x1500 CONAIRE D=355 (material) | 80.89 |
| 4MMR1509A004 | ml | TUBO HELICOIDAL GALVA JG INTRAFLEX AL-9x1500 CONAIRE D=400 (material) | 90.49 |
| 4MMR1509A005 | ml | TUBO HELICOIDAL GALVA JG INTRAFLEX AL-9x1500 CONAIRE D=450 (material) | 101.2 |
| 4MMR1509A006 | ml | TUBO HELICOIDAL GALVA JG INTRAFLEX AL-9x1500 CONAIRE D=500 (material) | 119.99 |
| 4MMR1509A007 | ml | TUBO HELICOIDAL GALVA JG INTRAFLEX AL-9x1500 CONAIRE D=560 (material) | 133.87 |
| 4MMR1509A008 | ml | TUBO HELICOIDAL GALVA JG INTRAFLEX AL-9x1500 CONAIRE D=600 (material) | 143.02 |
| 4MMR1509A009 | ml | TUBO HELICOIDAL GALVA JG INTRAFLEX AL-9x1500 CONAIRE D=630 (material) | 149.89 |
| 4MMR1509A010 | ml | TUBO HELICOIDAL GALVA JG INTRAFLEX AL-9x1500 CONAIRE D=710 (material) | 168.49 |
| 4MMR1509A011 | ml | TUBO HELICOIDAL GALVA JG INTRAFLEX AL-9x1500 CONAIRE D=800 (material) | 207.25 |

###### 4MCO409A Codos

| Código | Ud | Descripción | Precio |
|---|---|---|---|
| 4MCO409A001 | u | CODO GALVA 45º SEGMENTADO JG INTRAFLEX AL-9 CONAIRE D=250 (material) | 38.63 |
| 4MCO409A002 | u | CODO GALVA 45º SEGMENTADO JG INTRAFLEX AL-9 CONAIRE D=300 (material) | 41.59 |
| 4MCO409A003 | u | CODO GALVA 45º SEGMENTADO JG INTRAFLEX AL-9 CONAIRE D=355 (material) | 54.17 |
| 4MCO409A004 | u | CODO GALVA 45º SEGMENTADO JG INTRAFLEX AL-9 CONAIRE D=400 (material) | 64.15 |
| 4MCO409A005 | u | CODO GALVA 45º SEGMENTADO JG INTRAFLEX AL-9 CONAIRE D=450 (material) | 74.21 |
| 4MCO409A006 | u | CODO GALVA 45º SEGMENTADO JG INTRAFLEX AL-9 CONAIRE D=500 (material) | 90.23 |
| 4MCO409A007 | u | CODO GALVA 45º SEGMENTADO JG INTRAFLEX AL-9 CONAIRE D=560 (material) | 106.74 |
| 4MCO409A008 | u | CODO GALVA 45º SEGMENTADO JG INTRAFLEX AL-9 CONAIRE D=600 (material) | 126.78 |
| 4MCO409A009 | u | CODO GALVA 45º SEGMENTADO JG INTRAFLEX AL-9 CONAIRE D=630 (material) | 136.34 |
| 4MCO409A010 | u | CODO GALVA 45º SEGMENTADO JG INTRAFLEX AL-9 CONAIRE D=710 (material) | 165.52 |
| 4MCO409A011 | u | CODO GALVA 45º SEGMENTADO JG INTRAFLEX AL-9 CONAIRE D=800 (material) | 222.89 |
| 4MCO909A001 | u | CODO GALVA 90º SEGMENTADO JG INTRAFLEX AL-9 CONAIRE D=250 (material) | 54.61 |
| 4MCO909A002 | u | CODO GALVA 90º SEGMENTADO JG INTRAFLEX AL-9 CONAIRE D=300 (material) | 60.22 |
| 4MCO909A003 | u | CODO GALVA 90º SEGMENTADO JG INTRAFLEX AL-9 CONAIRE D=355 (material) | 82.28 |
| 4MCO909A004 | u | CODO GALVA 90º SEGMENTADO JG INTRAFLEX AL-9 CONAIRE D=400 (material) | 98.44 |
| 4MCO909A005 | u | CODO GALVA 90º SEGMENTADO JG INTRAFLEX AL-9 CONAIRE D=450 (material) | 116.27 |
| 4MCO909A006 | u | CODO GALVA 90º SEGMENTADO JG INTRAFLEX AL-9 CONAIRE D=500 (material) | 151.68 |
| 4MCO909A007 | u | CODO GALVA 90º SEGMENTADO JG INTRAFLEX AL-9 CONAIRE D=560 (material) | 176.96 |
| 4MCO909A008 | u | CODO GALVA 90º SEGMENTADO JG INTRAFLEX AL-9 CONAIRE D=600 (material) | 203.61 |
| 4MCO909A009 | u | CODO GALVA 90º SEGMENTADO JG INTRAFLEX AL-9 CONAIRE D=630 (material) | 219.73 |
| 4MCO909A010 | u | CODO GALVA 90º SEGMENTADO JG INTRAFLEX AL-9 CONAIRE D=710 (material) | 274.82 |
| 4MCO909A011 | u | CODO GALVA 90º SEGMENTADO JG INTRAFLEX AL-9 CONAIRE D=800 (material) | 384.61 |

###### 4MRC09A Reducciones

| Código | Ud | Descripción | Precio |
|---|---|---|---|
| 4MRC09A001 | u | REDUCCION CONCENTRICA GALVA SEGMENTADA JG INTRAFLEX AL-9 CONAIRE D=300/250 (material) | 51.11 |
| 4MRC09A002 | u | REDUCCION CONCENTRICA GALVA SEGMENTADA JG INTRAFLEX AL-9 CONAIRE D=355/250 (material) | 58.45 |
| 4MRC09A003 | u | REDUCCION CONCENTRICA GALVA SEGMENTADA JG INTRAFLEX AL-9 CONAIRE D=355/300 (material) | 58.38 |
| 4MRC09A004 | u | REDUCCION CONCENTRICA GALVA SEGMENTADA JG INTRAFLEX AL-9 CONAIRE D=400/250 (material) | 74.49 |
| 4MRC09A005 | u | REDUCCION CONCENTRICA GALVA SEGMENTADA JG INTRAFLEX AL-9 CONAIRE D=400/300 (material) | 74.32 |
| 4MRC09A006 | u | REDUCCION CONCENTRICA GALVA SEGMENTADA JG INTRAFLEX AL-9 CONAIRE D=400/355 (material) | 73.9 |
| 4MRC09A007 | u | REDUCCION CONCENTRICA GALVA SEGMENTADA JG INTRAFLEX AL-9 CONAIRE D=450/250 (material) | 84.91 |
| 4MRC09A008 | u | REDUCCION CONCENTRICA GALVA SEGMENTADA JG INTRAFLEX AL-9 CONAIRE D=450/300 (material) | 83.84 |
| 4MRC09A009 | u | REDUCCION CONCENTRICA GALVA SEGMENTADA JG INTRAFLEX AL-9 CONAIRE D=450/355 (material) | 83.11 |
| 4MRC09A010 | u | REDUCCION CONCENTRICA GALVA SEGMENTADA JG INTRAFLEX AL-9 CONAIRE D=450/400 (material) | 82.61 |
| 4MRC09A011 | u | REDUCCION CONCENTRICA GALVA SEGMENTADA JG INTRAFLEX AL-9 CONAIRE D=500/250 (material) | 105.64 |
| 4MRC09A012 | u | REDUCCION CONCENTRICA GALVA SEGMENTADA JG INTRAFLEX AL-9 CONAIRE D=500/300 (material) | 103.55 |
| 4MRC09A013 | u | REDUCCION CONCENTRICA GALVA SEGMENTADA JG INTRAFLEX AL-9 CONAIRE D=500/355 (material) | 101.81 |
| 4MRC09A014 | u | REDUCCION CONCENTRICA GALVA SEGMENTADA JG INTRAFLEX AL-9 CONAIRE D=500/400 (material) | 100.59 |
| 4MRC09A015 | u | REDUCCION CONCENTRICA GALVA SEGMENTADA JG INTRAFLEX AL-9 CONAIRE D=500/450 (material) | 100.42 |
| 4MRC09A016 | u | REDUCCION CONCENTRICA GALVA SEGMENTADA JG INTRAFLEX AL-9 CONAIRE D=560/250 (material) | 145.95 |
| 4MRC09A017 | u | REDUCCION CONCENTRICA GALVA SEGMENTADA JG INTRAFLEX AL-9 CONAIRE D=560/300 (material) | 129.32 |
| 4MRC09A018 | u | REDUCCION CONCENTRICA GALVA SEGMENTADA JG INTRAFLEX AL-9 CONAIRE D=560/355 (material) | 127.23 |
| 4MRC09A019 | u | REDUCCION CONCENTRICA GALVA SEGMENTADA JG INTRAFLEX AL-9 CONAIRE D=560/400 (material) | 125.77 |
| 4MRC09A020 | u | REDUCCION CONCENTRICA GALVA SEGMENTADA JG INTRAFLEX AL-9 CONAIRE D=560/450 (material) | 124.83 |
| 4MRC09A021 | u | REDUCCION CONCENTRICA GALVA SEGMENTADA JG INTRAFLEX AL-9 CONAIRE D=560/500 (material) | 124.5 |
| 4MRC09A022 | u | REDUCCION CONCENTRICA GALVA SEGMENTADA JG INTRAFLEX AL-9 CONAIRE D=600/250 (material) | 145.95 |
| 4MRC09A023 | u | REDUCCION CONCENTRICA GALVA SEGMENTADA JG INTRAFLEX AL-9 CONAIRE D=600/300 (material) | 144.05 |
| 4MRC09A024 | u | REDUCCION CONCENTRICA GALVA SEGMENTADA JG INTRAFLEX AL-9 CONAIRE D=600/355 (material) | 141.2 |
| 4MRC09A025 | u | REDUCCION CONCENTRICA GALVA SEGMENTADA JG INTRAFLEX AL-9 CONAIRE D=600/400 (material) | 139.84 |
| 4MRC09A026 | u | REDUCCION CONCENTRICA GALVA SEGMENTADA JG INTRAFLEX AL-9 CONAIRE D=600/450 (material) | 140.54 |
| 4MRC09A027 | u | REDUCCION CONCENTRICA GALVA SEGMENTADA JG INTRAFLEX AL-9 CONAIRE D=600/500 (material) | 136.57 |
| 4MRC09A028 | u | REDUCCION CONCENTRICA GALVA SEGMENTADA JG INTRAFLEX AL-9 CONAIRE D=600/560 (material) | 136.24 |
| 4MRC09A029 | u | REDUCCION CONCENTRICA GALVA SEGMENTADA JG INTRAFLEX AL-9 CONAIRE D=630/250 (material) | 164.14 |
| 4MRC09A030 | u | REDUCCION CONCENTRICA GALVA SEGMENTADA JG INTRAFLEX AL-9 CONAIRE D=630/300 (material) | 163.44 |
| 4MRC09A031 | u | REDUCCION CONCENTRICA GALVA SEGMENTADA JG INTRAFLEX AL-9 CONAIRE D=630/355 (material) | 161.38 |
| 4MRC09A032 | u | REDUCCION CONCENTRICA GALVA SEGMENTADA JG INTRAFLEX AL-9 CONAIRE D=630/400 (material) | 160.1 |
| 4MRC09A033 | u | REDUCCION CONCENTRICA GALVA SEGMENTADA JG INTRAFLEX AL-9 CONAIRE D=630/450 (material) | 158.56 |
| 4MRC09A034 | u | REDUCCION CONCENTRICA GALVA SEGMENTADA JG INTRAFLEX AL-9 CONAIRE D=630/500 (material) | 185.07 |
| 4MRC09A035 | u | REDUCCION CONCENTRICA GALVA SEGMENTADA JG INTRAFLEX AL-9 CONAIRE D=630/560 (material) | 158.36 |
| 4MRC09A036 | u | REDUCCION CONCENTRICA GALVA SEGMENTADA JG INTRAFLEX AL-9 CONAIRE D=630/600 (material) | 186.26 |
| 4MRC09A037 | u | REDUCCION CONCENTRICA GALVA SEGMENTADA JG INTRAFLEX AL-9 CONAIRE D=710/250 (material) | 196.37 |
| 4MRC09A038 | u | REDUCCION CONCENTRICA GALVA SEGMENTADA JG INTRAFLEX AL-9 CONAIRE D=710/300 (material) | 193.48 |
| 4MRC09A039 | u | REDUCCION CONCENTRICA GALVA SEGMENTADA JG INTRAFLEX AL-9 CONAIRE D=710/355 (material) | 191.2 |
| 4MRC09A040 | u | REDUCCION CONCENTRICA GALVA SEGMENTADA JG INTRAFLEX AL-9 CONAIRE D=710/400 (material) | 185.31 |
| 4MRC09A041 | u | REDUCCION CONCENTRICA GALVA SEGMENTADA JG INTRAFLEX AL-9 CONAIRE D=710/450 (material) | 185.09 |
| 4MRC09A042 | u | REDUCCION CONCENTRICA GALVA SEGMENTADA JG INTRAFLEX AL-9 CONAIRE D=710/500 (material) | 182.13 |
| 4MRC09A043 | u | REDUCCION CONCENTRICA GALVA SEGMENTADA JG INTRAFLEX AL-9 CONAIRE D=710/560 (material) | 179.5 |
| 4MRC09A044 | u | REDUCCION CONCENTRICA GALVA SEGMENTADA JG INTRAFLEX AL-9 CONAIRE D=710/600 (material) | 177.82 |
| 4MRC09A045 | u | REDUCCION CONCENTRICA GALVA SEGMENTADA JG INTRAFLEX AL-9 CONAIRE D=710/630 (material) | 176.46 |
| 4MRC09A046 | u | REDUCCION CONCENTRICA GALVA SEGMENTADA JG INTRAFLEX AL-9 CONAIRE D=800/300 (material) | 258.75 |
| 4MRC09A047 | u | REDUCCION CONCENTRICA GALVA SEGMENTADA JG INTRAFLEX AL-9 CONAIRE D=800/355 (material) | 254.05 |
| 4MRC09A048 | u | REDUCCION CONCENTRICA GALVA SEGMENTADA JG INTRAFLEX AL-9 CONAIRE D=800/400 (material) | 249.66 |
| 4MRC09A049 | u | REDUCCION CONCENTRICA GALVA SEGMENTADA JG INTRAFLEX AL-9 CONAIRE D=800/450 (material) | 244.39 |
| 4MRC09A050 | u | REDUCCION CONCENTRICA GALVA SEGMENTADA JG INTRAFLEX AL-9 CONAIRE D=800/500 (material) | 238.96 |
| 4MRC09A051 | u | REDUCCION CONCENTRICA GALVA SEGMENTADA JG INTRAFLEX AL-9 CONAIRE D=800/560 (material) | 233.11 |
| 4MRC09A052 | u | REDUCCION CONCENTRICA GALVA SEGMENTADA JG INTRAFLEX AL-9 CONAIRE D=800/600 (material) | 229.43 |
| 4MRC09A053 | u | REDUCCION CONCENTRICA GALVA SEGMENTADA JG INTRAFLEX AL-9 CONAIRE D=800/630 (material) | 227.81 |
| 4MRC09A054 | u | REDUCCION CONCENTRICA GALVA SEGMENTADA JG INTRAFLEX AL-9 CONAIRE D=800/710 (material) | 225.58 |

###### 4MTS909A Tes

| Código | Ud | Descripción | Precio |
|---|---|---|---|
| 4MTS909A001 | u | TE SIMPLE GALVA 90º SEGMENTADA JG INTRAFLEX AL-9 CONAIRE D=250 (material) | 59.19 |
| 4MTS909A002 | u | TE SIMPLE GALVA 90º SEGMENTADA JG INTRAFLEX AL-9 CONAIRE D=300 (material) | 61.54 |
| 4MTS909A003 | u | TE SIMPLE GALVA 90º SEGMENTADA JG INTRAFLEX AL-9 CONAIRE D=355 (material) | 83.48 |
| 4MTS909A004 | u | TE SIMPLE GALVA 90º SEGMENTADA JG INTRAFLEX AL-9 CONAIRE D=400 (material) | 101.48 |
| 4MTS909A005 | u | TE SIMPLE GALVA 90º SEGMENTADA JG INTRAFLEX AL-9 CONAIRE D=450 (material) | 110.75 |
| 4MTS909A006 | u | TE SIMPLE GALVA 90º SEGMENTADA JG INTRAFLEX AL-9 CONAIRE D=500 (material) | 147.46 |
| 4MTS909A007 | u | TE SIMPLE GALVA 90º SEGMENTADA JG INTRAFLEX AL-9 CONAIRE D=560 (material) | 173.19 |
| 4MTS909A008 | u | TE SIMPLE GALVA 90º SEGMENTADA JG INTRAFLEX AL-9 CONAIRE D=600 (material) | 196.62 |
| 4MTS909A009 | u | TE SIMPLE GALVA 90º SEGMENTADA JG INTRAFLEX AL-9 CONAIRE D=630 (material) | 211.12 |
| 4MTS909A010 | u | TE SIMPLE GALVA 90º SEGMENTADA JG INTRAFLEX AL-9 CONAIRE D=710 (material) | 263.01 |
| 4MTS909A011 | u | TE SIMPLE GALVA 90º SEGMENTADA JG INTRAFLEX AL-9 CONAIRE D=800 (material) | 345.97 |

###### 4MT09A Tapas

| Código | Ud | Descripción | Precio |
|---|---|---|---|
| 4MT09A001 | u | TAPA CIEGA GALVA SEGMENTADA JG INTRAFLEX AL-9 CONAIRE D=250 (material) | 12.93 |
| 4MT09A002 | u | TAPA CIEGA GALVA SEGMENTADA JG INTRAFLEX AL-9 CONAIRE D=300 (material) | 23.4 |
| 4MT09A003 | u | TAPA CIEGA GALVA SEGMENTADA JG INTRAFLEX AL-9 CONAIRE D=355 (material) | 33.72 |
| 4MT09A004 | u | TAPA CIEGA GALVA SEGMENTADA JG INTRAFLEX AL-9 CONAIRE D=400 (material) | 39.33 |
| 4MT09A005 | u | TAPA CIEGA GALVA SEGMENTADA JG INTRAFLEX AL-9 CONAIRE D=450 (material) | 46.14 |
| 4MT09A006 | u | TAPA CIEGA GALVA SEGMENTADA JG INTRAFLEX AL-9 CONAIRE D=500 (material) | 52.45 |
| 4MT09A007 | u | TAPA CIEGA GALVA SEGMENTADA JG INTRAFLEX AL-9 CONAIRE D=560 (material) | 62.09 |
| 4MT09A008 | u | TAPA CIEGA GALVA SEGMENTADA JG INTRAFLEX AL-9 CONAIRE D=600 (material) | 69.43 |
| 4MT09A009 | u | TAPA CIEGA GALVA SEGMENTADA JG INTRAFLEX AL-9 CONAIRE D=630 (material) | 76.8 |
| 4MT09A010 | u | TAPA CIEGA GALVA SEGMENTADA JG INTRAFLEX AL-9 CONAIRE D=710 (material) | 90.01 |
| 4MT09A011 | u | TAPA CIEGA GALVA SEGMENTADA JG INTRAFLEX AL-9 CONAIRE D=800 (material) | 106.58 |

###### 4MME09A Manguitos

| Código | Ud | Descripción | Precio |
|---|---|---|---|
| 4MME09A001 | u | MANGUITO DE UNION GALVA SEGMENTADO JG INTRAFLEX AL-9 CONAIRE D=250 (material) | 13.29 |
| 4MME09A002 | u | MANGUITO DE UNION GALVA SEGMENTADO JG INTRAFLEX AL-9 CONAIRE D=300 (material) | 16.93 |
| 4MME09A003 | u | MANGUITO DE UNION GALVA SEGMENTADO JG INTRAFLEX AL-9 CONAIRE D=355 (material) | 19.01 |
| 4MME09A004 | u | MANGUITO DE UNION GALVA SEGMENTADO JG INTRAFLEX AL-9 CONAIRE D=400 (material) | 21.62 |
| 4MME09A005 | u | MANGUITO DE UNION GALVA SEGMENTADO JG INTRAFLEX AL-9 CONAIRE D=450 (material) | 23.27 |
| 4MME09A006 | u | MANGUITO DE UNION GALVA SEGMENTADO JG INTRAFLEX AL-9 CONAIRE D=500 (material) | 25.71 |
| 4MME09A007 | u | MANGUITO DE UNION GALVA SEGMENTADO JG INTRAFLEX AL-9 CONAIRE D=560 (material) | 30.15 |
| 4MME09A008 | u | MANGUITO DE UNION GALVA SEGMENTADO JG INTRAFLEX AL-9 CONAIRE D=600 (material) | 31.1 |
| 4MME09A009 | u | MANGUITO DE UNION GALVA SEGMENTADO JG INTRAFLEX AL-9 CONAIRE D=630 (material) | 33.04 |
| 4MME09A010 | u | MANGUITO DE UNION GALVA SEGMENTADO JG INTRAFLEX AL-9 CONAIRE D=710 (material) | 36.73 |
| 4MME09A011 | u | MANGUITO DE UNION GALVA SEGMENTADO JG INTRAFLEX AL-9 CONAIRE D=800 (material) | 40.11 |

###### 030103020202 JG SPIRO INTRAFLEX A-13

###### 4MMR3012A Modulos Rectos

| Código | Ud | Descripción | Precio |
|---|---|---|---|
| 4MMR3012A001 | ml | TUBO HELICOIDAL GALVA JG INTRAFLEX AL-13x3000 CONAIRE D=500 (material) | 264.12 |
| 4MMR3012A002 | ml | TUBO HELICOIDAL GALVA JG INTRAFLEX AL-13x3000 CONAIRE D=560 (material) | 295.23 |
| 4MMR3012A003 | ml | TUBO HELICOIDAL GALVA JG INTRAFLEX AL-13x3000 CONAIRE D=600 (material) | 315.31 |
| 4MMR3012A004 | ml | TUBO HELICOIDAL GALVA JG INTRAFLEX AL-13x3000 CONAIRE D=630 (material) | 330.01 |
| 4MMR3012A005 | ml | TUBO HELICOIDAL GALVA JG INTRAFLEX AL-13x3000 CONAIRE D=710 (material) | 371.64 |
| 4MMR3012A006 | ml | TUBO HELICOIDAL GALVA JG INTRAFLEX AL-13x3000 CONAIRE D=800 (material) | 455.04 |
| 4MMR1512A001 | ml | TUBO HELICOIDAL GALVA JG INTRAFLEX AL-13x1500 CONAIRE D=250 (material) | 68.42 |
| 4MMR1512A002 | ml | TUBO HELICOIDAL GALVA JG INTRAFLEX AL-13x1500 CONAIRE D=300 (material) | 80.47 |
| 4MMR1512A003 | ml | TUBO HELICOIDAL GALVA JG INTRAFLEX AL-13x1500 CONAIRE D=355 (material) | 90.68 |
| 4MMR1512A004 | ml | TUBO HELICOIDAL GALVA JG INTRAFLEX AL-13x1500 CONAIRE D=400 (material) | 117.27 |
| 4MMR1512A005 | ml | TUBO HELICOIDAL GALVA JG INTRAFLEX AL-13x1500 CONAIRE D=450 (material) | 131.21 |
| 4MMR1512A006 | ml | TUBO HELICOIDAL GALVA JG INTRAFLEX AL-13x1500 CONAIRE D=500 (material) | 145.31 |
| 4MMR1512A007 | ml | TUBO HELICOIDAL GALVA JG INTRAFLEX AL-13x1500 CONAIRE D=560 (material) | 162.33 |
| 4MMR1512A008 | ml | TUBO HELICOIDAL GALVA JG INTRAFLEX AL-13x1500 CONAIRE D=600 (material) | 173.26 |
| 4MMR1512A009 | ml | TUBO HELICOIDAL GALVA JG INTRAFLEX AL-13x1500 CONAIRE D=630 (material) | 181.99 |
| 4MMR1512A010 | ml | TUBO HELICOIDAL GALVA JG INTRAFLEX AL-13x1500 CONAIRE D=710 (material) | 204.34 |
| 4MMR1512A011 | ml | TUBO HELICOIDAL GALVA JG INTRAFLEX AL-13x1500 CONAIRE D=800 (material) | 254.69 |

###### 4MCO412A Codos

| Código | Ud | Descripción | Precio |
|---|---|---|---|
| 4MCO412A001 | u | CODO GALVA 45º SEGMENTADO JG INTRAFLEX AL-13 CONAIRE D=250 (material) | 41 |
| 4MCO412A002 | u | CODO GALVA 45º SEGMENTADO JG INTRAFLEX AL-13 CONAIRE D=300 (material) | 44.29 |
| 4MCO412A003 | u | CODO GALVA 45º SEGMENTADO JG INTRAFLEX AL-13 CONAIRE D=355 (material) | 58.08 |
| 4MCO412A004 | u | CODO GALVA 45º SEGMENTADO JG INTRAFLEX AL-13 CONAIRE D=400 (material) | 69.09 |
| 4MCO412A005 | u | CODO GALVA 45º SEGMENTADO JG INTRAFLEX AL-13 CONAIRE D=450 (material) | 80.17 |
| 4MCO412A006 | u | CODO GALVA 45º SEGMENTADO JG INTRAFLEX AL-13 CONAIRE D=500 (material) | 97.12 |
| 4MCO412A007 | u | CODO GALVA 45º SEGMENTADO JG INTRAFLEX AL-13 CONAIRE D=560 (material) | 115.33 |
| 4MCO412A008 | u | CODO GALVA 45º SEGMENTADO JG INTRAFLEX AL-13 CONAIRE D=600 (material) | 136.86 |
| 4MCO412A009 | u | CODO GALVA 45º SEGMENTADO JG INTRAFLEX AL-13 CONAIRE D=630 (material) | 147.3 |
| 4MCO412A010 | u | CODO GALVA 45º SEGMENTADO JG INTRAFLEX AL-13 CONAIRE D=710 (material) | 179.16 |
| 4MCO412A011 | u | CODO GALVA 45º SEGMENTADO JG INTRAFLEX AL-13 CONAIRE D=800 (material) | 239.71 |
| 4MCO912A001 | u | CODO GALVA 90º SEGMENTADO JG INTRAFLEX AL-13 CONAIRE D=250 (material) | 58.28 |
| 4MCO912A002 | u | CODO GALVA 90º SEGMENTADO JG INTRAFLEX AL-13 CONAIRE D=300 (material) | 64.55 |
| 4MCO912A003 | u | CODO GALVA 90º SEGMENTADO JG INTRAFLEX AL-13 CONAIRE D=355 (material) | 88.82 |
| 4MCO912A004 | u | CODO GALVA 90º SEGMENTADO JG INTRAFLEX AL-13 CONAIRE D=400 (material) | 106.85 |
| 4MCO912A005 | u | CODO GALVA 90º SEGMENTADO JG INTRAFLEX AL-13 CONAIRE D=450 (material) | 126.65 |
| 4MCO912A006 | u | CODO GALVA 90º SEGMENTADO JG INTRAFLEX AL-13 CONAIRE D=500 (material) | 164.37 |
| 4MCO912A007 | u | CODO GALVA 90º SEGMENTADO JG INTRAFLEX AL-13 CONAIRE D=560 (material) | 192.35 |
| 4MCO912A008 | u | CODO GALVA 90º SEGMENTADO JG INTRAFLEX AL-13 CONAIRE D=600 (material) | 221.77 |
| 4MCO912A009 | u | CODO GALVA 90º SEGMENTADO JG INTRAFLEX AL-13 CONAIRE D=630 (material) | 239.67 |
| 4MCO912A010 | u | CODO GALVA 90º SEGMENTADO JG INTRAFLEX AL-13 CONAIRE D=710 (material) | 299.88 |
| 4MCO912A011 | u | CODO GALVA 90º SEGMENTADO JG INTRAFLEX AL-13 CONAIRE D=800 (material) | 415.96 |

###### 4MRC12A Reducciones

| Código | Ud | Descripción | Precio |
|---|---|---|---|
| 4MRC12A001 | u | REDUCCION CONCENTRICA GALVA SEGMENTADA JG INTRAFLEX AL-13 CONAIRE D=300/250 (material) | 54.97 |
| 4MRC12A002 | u | REDUCCION CONCENTRICA GALVA SEGMENTADA JG INTRAFLEX AL-13 CONAIRE D=355/250 (material) | 62.94 |
| 4MRC12A003 | u | REDUCCION CONCENTRICA GALVA SEGMENTADA JG INTRAFLEX AL-13 CONAIRE D=355/300 (material) | 62.88 |
| 4MRC12A004 | u | REDUCCION CONCENTRICA GALVA SEGMENTADA JG INTRAFLEX AL-13 CONAIRE D=400/250 (material) | 80.65 |
| 4MRC12A005 | u | REDUCCION CONCENTRICA GALVA SEGMENTADA JG INTRAFLEX AL-13 CONAIRE D=400/300 (material) | 80.47 |
| 4MRC12A006 | u | REDUCCION CONCENTRICA GALVA SEGMENTADA JG INTRAFLEX AL-13 CONAIRE D=400/355 (material) | 80.42 |
| 4MRC12A007 | u | REDUCCION CONCENTRICA GALVA SEGMENTADA JG INTRAFLEX AL-13 CONAIRE D=450/250 (material) | 92.1 |
| 4MRC12A008 | u | REDUCCION CONCENTRICA GALVA SEGMENTADA JG INTRAFLEX AL-13 CONAIRE D=450/300 (material) | 90.88 |
| 4MRC12A009 | u | REDUCCION CONCENTRICA GALVA SEGMENTADA JG INTRAFLEX AL-13 CONAIRE D=450/355 (material) | 90.07 |
| 4MRC12A010 | u | REDUCCION CONCENTRICA GALVA SEGMENTADA JG INTRAFLEX AL-13 CONAIRE D=450/400 (material) | 89.65 |
| 4MRC12A011 | u | REDUCCION CONCENTRICA GALVA SEGMENTADA JG INTRAFLEX AL-13 CONAIRE D=500/250 (material) | 114.05 |
| 4MRC12A012 | u | REDUCCION CONCENTRICA GALVA SEGMENTADA JG INTRAFLEX AL-13 CONAIRE D=500/300 (material) | 111.7 |
| 4MRC12A013 | u | REDUCCION CONCENTRICA GALVA SEGMENTADA JG INTRAFLEX AL-13 CONAIRE D=500/355 (material) | 109.73 |
| 4MRC12A014 | u | REDUCCION CONCENTRICA GALVA SEGMENTADA JG INTRAFLEX AL-13 CONAIRE D=500/400 (material) | 108.37 |
| 4MRC12A015 | u | REDUCCION CONCENTRICA GALVA SEGMENTADA JG INTRAFLEX AL-13 CONAIRE D=500/450 (material) | 108.19 |
| 4MRC12A016 | u | REDUCCION CONCENTRICA GALVA SEGMENTADA JG INTRAFLEX AL-13 CONAIRE D=560/250 (material) | 158.19 |
| 4MRC12A017 | u | REDUCCION CONCENTRICA GALVA SEGMENTADA JG INTRAFLEX AL-13 CONAIRE D=560/300 (material) | 139.93 |
| 4MRC12A018 | u | REDUCCION CONCENTRICA GALVA SEGMENTADA JG INTRAFLEX AL-13 CONAIRE D=560/355 (material) | 137.6 |
| 4MRC12A019 | u | REDUCCION CONCENTRICA GALVA SEGMENTADA JG INTRAFLEX AL-13 CONAIRE D=560/400 (material) | 135.98 |
| 4MRC12A020 | u | REDUCCION CONCENTRICA GALVA SEGMENTADA JG INTRAFLEX AL-13 CONAIRE D=560/450 (material) | 134.94 |
| 4MRC12A021 | u | REDUCCION CONCENTRICA GALVA SEGMENTADA JG INTRAFLEX AL-13 CONAIRE D=560/500 (material) | 134.59 |
| 4MRC12A022 | u | REDUCCION CONCENTRICA GALVA SEGMENTADA JG INTRAFLEX AL-13 CONAIRE D=600/250 (material) | 158.19 |
| 4MRC12A023 | u | REDUCCION CONCENTRICA GALVA SEGMENTADA JG INTRAFLEX AL-13 CONAIRE D=600/300 (material) | 156.03 |
| 4MRC12A024 | u | REDUCCION CONCENTRICA GALVA SEGMENTADA JG INTRAFLEX AL-13 CONAIRE D=600/355 (material) | 152.85 |
| 4MRC12A025 | u | REDUCCION CONCENTRICA GALVA SEGMENTADA JG INTRAFLEX AL-13 CONAIRE D=600/400 (material) | 151.23 |
| 4MRC12A026 | u | REDUCCION CONCENTRICA GALVA SEGMENTADA JG INTRAFLEX AL-13 CONAIRE D=600/450 (material) | 152.37 |
| 4MRC12A027 | u | REDUCCION CONCENTRICA GALVA SEGMENTADA JG INTRAFLEX AL-13 CONAIRE D=600/500 (material) | 147.6 |
| 4MRC12A028 | u | REDUCCION CONCENTRICA GALVA SEGMENTADA JG INTRAFLEX AL-13 CONAIRE D=600/560 (material) | 146.51 |
| 4MRC12A029 | u | REDUCCION CONCENTRICA GALVA SEGMENTADA JG INTRAFLEX AL-13 CONAIRE D=630/250 (material) | 178.19 |
| 4MRC12A030 | u | REDUCCION CONCENTRICA GALVA SEGMENTADA JG INTRAFLEX AL-13 CONAIRE D=630/300 (material) | 177.31 |
| 4MRC12A031 | u | REDUCCION CONCENTRICA GALVA SEGMENTADA JG INTRAFLEX AL-13 CONAIRE D=630/355 (material) | 175.01 |
| 4MRC12A032 | u | REDUCCION CONCENTRICA GALVA SEGMENTADA JG INTRAFLEX AL-13 CONAIRE D=630/400 (material) | 173.55 |
| 4MRC12A033 | u | REDUCCION CONCENTRICA GALVA SEGMENTADA JG INTRAFLEX AL-13 CONAIRE D=630/450 (material) | 171.82 |
| 4MRC12A034 | u | REDUCCION CONCENTRICA GALVA SEGMENTADA JG INTRAFLEX AL-13 CONAIRE D=630/500 (material) | 201.98 |
| 4MRC12A035 | u | REDUCCION CONCENTRICA GALVA SEGMENTADA JG INTRAFLEX AL-13 CONAIRE D=630/560 (material) | 171.62 |
| 4MRC12A036 | u | REDUCCION CONCENTRICA GALVA SEGMENTADA JG INTRAFLEX AL-13 CONAIRE D=630/600 (material) | 173.55 |
| 4MRC12A037 | u | REDUCCION CONCENTRICA GALVA SEGMENTADA JG INTRAFLEX AL-13 CONAIRE D=710/250 (material) | 213.38 |
| 4MRC12A038 | u | REDUCCION CONCENTRICA GALVA SEGMENTADA JG INTRAFLEX AL-13 CONAIRE D=710/300 (material) | 209.96 |
| 4MRC12A039 | u | REDUCCION CONCENTRICA GALVA SEGMENTADA JG INTRAFLEX AL-13 CONAIRE D=710/355 (material) | 207.57 |
| 4MRC12A040 | u | REDUCCION CONCENTRICA GALVA SEGMENTADA JG INTRAFLEX AL-13 CONAIRE D=710/400 (material) | 203.68 |
| 4MRC12A041 | u | REDUCCION CONCENTRICA GALVA SEGMENTADA JG INTRAFLEX AL-13 CONAIRE D=710/450 (material) | 200.78 |
| 4MRC12A042 | u | REDUCCION CONCENTRICA GALVA SEGMENTADA JG INTRAFLEX AL-13 CONAIRE D=710/500 (material) | 197.49 |
| 4MRC12A043 | u | REDUCCION CONCENTRICA GALVA SEGMENTADA JG INTRAFLEX AL-13 CONAIRE D=710/560 (material) | 196.96 |
| 4MRC12A044 | u | REDUCCION CONCENTRICA GALVA SEGMENTADA JG INTRAFLEX AL-13 CONAIRE D=710/600 (material) | 195.4 |
| 4MRC12A045 | u | REDUCCION CONCENTRICA GALVA SEGMENTADA JG INTRAFLEX AL-13 CONAIRE D=710/630 (material) | 192.93 |
| 4MRC12A046 | u | REDUCCION CONCENTRICA GALVA SEGMENTADA JG INTRAFLEX AL-13 CONAIRE D=800/300 (material) | 279.21 |
| 4MRC12A047 | u | REDUCCION CONCENTRICA GALVA SEGMENTADA JG INTRAFLEX AL-13 CONAIRE D=800/355 (material) | 274.04 |
| 4MRC12A048 | u | REDUCCION CONCENTRICA GALVA SEGMENTADA JG INTRAFLEX AL-13 CONAIRE D=800/400 (material) | 269.21 |
| 4MRC12A049 | u | REDUCCION CONCENTRICA GALVA SEGMENTADA JG INTRAFLEX AL-13 CONAIRE D=800/450 (material) | 263.41 |
| 4MRC12A050 | u | REDUCCION CONCENTRICA GALVA SEGMENTADA JG INTRAFLEX AL-13 CONAIRE D=800/500 (material) | 257.43 |
| 4MRC12A051 | u | REDUCCION CONCENTRICA GALVA SEGMENTADA JG INTRAFLEX AL-13 CONAIRE D=800/560 (material) | 250.97 |
| 4MRC12A052 | u | REDUCCION CONCENTRICA GALVA SEGMENTADA JG INTRAFLEX AL-13 CONAIRE D=800/600 (material) | 246.92 |
| 4MRC12A053 | u | REDUCCION CONCENTRICA GALVA SEGMENTADA JG INTRAFLEX AL-13 CONAIRE D=800/630 (material) | 244.99 |
| 4MRC12A054 | u | REDUCCION CONCENTRICA GALVA SEGMENTADA JG INTRAFLEX AL-13 CONAIRE D=800/710 (material) | 242.5 |

###### 4MTS912A Tes

| Código | Ud | Descripción | Precio |
|---|---|---|---|
| 4MTS912A001 | u | TE SIMPLE GALVA 90º SEGMENTADA JG INTRAFLEX AL-13 CONAIRE D=250 (material) | 63.37 |
| 4MTS912A002 | u | TE SIMPLE GALVA 90º SEGMENTADA JG INTRAFLEX AL-13 CONAIRE D=300 (material) | 65.98 |
| 4MTS912A003 | u | TE SIMPLE GALVA 90º SEGMENTADA JG INTRAFLEX AL-13 CONAIRE D=355 (material) | 90.59 |
| 4MTS912A004 | u | TE SIMPLE GALVA 90º SEGMENTADA JG INTRAFLEX AL-13 CONAIRE D=400 (material) | 110.17 |
| 4MTS912A005 | u | TE SIMPLE GALVA 90º SEGMENTADA JG INTRAFLEX AL-13 CONAIRE D=450 (material) | 120.5 |
| 4MTS912A006 | u | TE SIMPLE GALVA 90º SEGMENTADA JG INTRAFLEX AL-13 CONAIRE D=500 (material) | 159.55 |
| 4MTS912A007 | u | TE SIMPLE GALVA 90º SEGMENTADA JG INTRAFLEX AL-13 CONAIRE D=560 (material) | 188.05 |
| 4MTS912A008 | u | TE SIMPLE GALVA 90º SEGMENTADA JG INTRAFLEX AL-13 CONAIRE D=600 (material) | 213.48 |
| 4MTS912A009 | u | TE SIMPLE GALVA 90º SEGMENTADA JG INTRAFLEX AL-13 CONAIRE D=630 (material) | 229.59 |
| 4MTS912A010 | u | TE SIMPLE GALVA 90º SEGMENTADA JG INTRAFLEX AL-13 CONAIRE D=710 (material) | 286.42 |
| 4MTS912A011 | u | TE SIMPLE GALVA 90º SEGMENTADA JG INTRAFLEX AL-13 CONAIRE D=800 (material) | 374.36 |

###### 4MT12A Tapas

| Código | Ud | Descripción | Precio |
|---|---|---|---|
| 4MT12A001 | u | TAPA CIEGA GALVA SEGMENTADA JG INTRAFLEX AL-13 CONAIRE D=250 (material) | 14.05 |
| 4MT12A002 | u | TAPA CIEGA GALVA SEGMENTADA JG INTRAFLEX AL-13 CONAIRE D=300 (material) | 25 |
| 4MT12A003 | u | TAPA CIEGA GALVA SEGMENTADA JG INTRAFLEX AL-13 CONAIRE D=355 (material) | 36.45 |
| 4MT12A004 | u | TAPA CIEGA GALVA SEGMENTADA JG INTRAFLEX AL-13 CONAIRE D=400 (material) | 42.58 |
| 4MT12A005 | u | TAPA CIEGA GALVA SEGMENTADA JG INTRAFLEX AL-13 CONAIRE D=450 (material) | 50.13 |
| 4MT12A006 | u | TAPA CIEGA GALVA SEGMENTADA JG INTRAFLEX AL-13 CONAIRE D=500 (material) | 56.58 |
| 4MT12A007 | u | TAPA CIEGA GALVA SEGMENTADA JG INTRAFLEX AL-13 CONAIRE D=560 (material) | 67.15 |
| 4MT12A008 | u | TAPA CIEGA GALVA SEGMENTADA JG INTRAFLEX AL-13 CONAIRE D=600 (material) | 75.25 |
| 4MT12A009 | u | TAPA CIEGA GALVA SEGMENTADA JG INTRAFLEX AL-13 CONAIRE D=630 (material) | 83.35 |
| 4MT12A010 | u | TAPA CIEGA GALVA SEGMENTADA JG INTRAFLEX AL-13 CONAIRE D=710 (material) | 97.54 |
| 4MT12A011 | u | TAPA CIEGA GALVA SEGMENTADA JG INTRAFLEX AL-13 CONAIRE D=800 (material) | 114.42 |

###### 4MME12A Manguitos

| Código | Ud | Descripción | Precio |
|---|---|---|---|
| 4MME12A001 | u | MANGUITO DE UNION GALVA SEGMENTADO JG INTRAFLEX AL-13 CONAIRE D=250 (material) | 14.09 |
| 4MME12A002 | u | MANGUITO DE UNION GALVA SEGMENTADO JG INTRAFLEX AL-13 CONAIRE D=300 (material) | 17.85 |
| 4MME12A003 | u | MANGUITO DE UNION GALVA SEGMENTADO JG INTRAFLEX AL-13 CONAIRE D=355 (material) | 20 |
| 4MME12A004 | u | MANGUITO DE UNION GALVA SEGMENTADO JG INTRAFLEX AL-13 CONAIRE D=400 (material) | 22.69 |
| 4MME12A005 | u | MANGUITO DE UNION GALVA SEGMENTADO JG INTRAFLEX AL-13 CONAIRE D=450 (material) | 24.44 |
| 4MME12A006 | u | MANGUITO DE UNION GALVA SEGMENTADO JG INTRAFLEX AL-13 CONAIRE D=500 (material) | 26.96 |
| 4MME12A007 | u | MANGUITO DE UNION GALVA SEGMENTADO JG INTRAFLEX AL-13 CONAIRE D=560 (material) | 31.52 |
| 4MME12A008 | u | MANGUITO DE UNION GALVA SEGMENTADO JG INTRAFLEX AL-13 CONAIRE D=600 (material) | 32.55 |
| 4MME12A009 | u | MANGUITO DE UNION GALVA SEGMENTADO JG INTRAFLEX AL-13 CONAIRE D=630 (material) | 34.53 |
| 4MME12A010 | u | MANGUITO DE UNION GALVA SEGMENTADO JG INTRAFLEX AL-13 CONAIRE D=710 (material) | 38.37 |
| 4MME12A011 | u | MANGUITO DE UNION GALVA SEGMENTADO JG INTRAFLEX AL-13 CONAIRE D=800 (material) | 41.91 |

###### 4MTC12A Tolvas

| Código | Ud | Descripción | Precio |
|---|---|---|---|
| 4MTC12A001 | u | TOLVA CONCENTRICA GALVA SEGMENTADA JG INTRAFLEX AL-13 CONAIRE 100x200x100 (material) | 46.65 |
| 4MTC12A002 | u | TOLVA CONCENTRICA GALVA SEGMENTADA JG INTRAFLEX AL-13 CONAIRE 150x200x100 (material) | 48.12 |
| 4MTC12A003 | u | TOLVA CONCENTRICA GALVA SEGMENTADA JG INTRAFLEX AL-13 CONAIRE 150x200x150 (material) | 48.36 |
| 4MTC12A004 | u | TOLVA CONCENTRICA GALVA SEGMENTADA JG INTRAFLEX AL-13 CONAIRE 200x200x100 (material) | 49.67 |
| 4MTC12A005 | u | TOLVA CONCENTRICA GALVA SEGMENTADA JG INTRAFLEX AL-13 CONAIRE 200x200x150 (material) | 49.69 |
| 4MTC12A006 | u | TOLVA CONCENTRICA GALVA SEGMENTADA JG INTRAFLEX AL-13 CONAIRE 200x200x200 (material) | 49.73 |
| 4MTC12A007 | u | TOLVA CONCENTRICA GALVA SEGMENTADA JG INTRAFLEX AL-13 CONAIRE 250x300x100 (material) | 57.43 |
| 4MTC12A008 | u | TOLVA CONCENTRICA GALVA SEGMENTADA JG INTRAFLEX AL-13 CONAIRE 250x300x150 (material) | 57.45 |
| 4MTC12A009 | u | TOLVA CONCENTRICA GALVA SEGMENTADA JG INTRAFLEX AL-13 CONAIRE 250x300x200 (material) | 57.49 |
| 4MTC12A010 | u | TOLVA CONCENTRICA GALVA SEGMENTADA JG INTRAFLEX AL-13 CONAIRE 250x300x250 (material) | 57.54 |
| 4MTC12A011 | u | TOLVA CONCENTRICA GALVA SEGMENTADA JG INTRAFLEX AL-13 CONAIRE 300x300x100 (material) | 61.15 |
| 4MTC12A012 | u | TOLVA CONCENTRICA GALVA SEGMENTADA JG INTRAFLEX AL-13 CONAIRE 300x300x150 (material) | 61.18 |
| 4MTC12A013 | u | TOLVA CONCENTRICA GALVA SEGMENTADA JG INTRAFLEX AL-13 CONAIRE 300x300x200 (material) | 61.21 |
| 4MTC12A014 | u | TOLVA CONCENTRICA GALVA SEGMENTADA JG INTRAFLEX AL-13 CONAIRE 300x300x250 (material) | 61.24 |
| 4MTC12A015 | u | TOLVA CONCENTRICA GALVA SEGMENTADA JG INTRAFLEX AL-13 CONAIRE 300x300x300 (material) | 61.29 |
| 4MTC12A016 | u | TOLVA CONCENTRICA GALVA SEGMENTADA JG INTRAFLEX AL-13 CONAIRE 350x300x100 (material) | 68.69 |
| 4MTC12A017 | u | TOLVA CONCENTRICA GALVA SEGMENTADA JG INTRAFLEX AL-13 CONAIRE 350x300x150 (material) | 68.72 |
| 4MTC12A018 | u | TOLVA CONCENTRICA GALVA SEGMENTADA JG INTRAFLEX AL-13 CONAIRE 350x300x200 (material) | 68.99 |
| 4MTC12A019 | u | TOLVA CONCENTRICA GALVA SEGMENTADA JG INTRAFLEX AL-13 CONAIRE 350x300x250 (material) | 69.02 |
| 4MTC12A020 | u | TOLVA CONCENTRICA GALVA SEGMENTADA JG INTRAFLEX AL-13 CONAIRE 350x300x300 (material) | 69.06 |
| 4MTC12A021 | u | TOLVA CONCENTRICA GALVA SEGMENTADA JG INTRAFLEX AL-13 CONAIRE 350x300x355 (material) | 69.1 |
| 4MTC12A022 | u | TOLVA CONCENTRICA GALVA SEGMENTADA JG INTRAFLEX AL-13 CONAIRE 400x400x150 (material) | 81.89 |
| 4MTC12A023 | u | TOLVA CONCENTRICA GALVA SEGMENTADA JG INTRAFLEX AL-13 CONAIRE 400x400x200 (material) | 81.95 |
| 4MTC12A024 | u | TOLVA CONCENTRICA GALVA SEGMENTADA JG INTRAFLEX AL-13 CONAIRE 400x400x250 (material) | 82 |
| 4MTC12A025 | u | TOLVA CONCENTRICA GALVA SEGMENTADA JG INTRAFLEX AL-13 CONAIRE 400x400x300 (material) | 82.03 |
| 4MTC12A026 | u | TOLVA CONCENTRICA GALVA SEGMENTADA JG INTRAFLEX AL-13 CONAIRE 400x400x355 (material) | 82.09 |
| 4MTC12A027 | u | TOLVA CONCENTRICA GALVA SEGMENTADA JG INTRAFLEX AL-13 CONAIRE 400x400x400 (material) | 82.13 |
| 4MTC12A028 | u | TOLVA CONCENTRICA GALVA SEGMENTADA JG INTRAFLEX AL-13 CONAIRE 450x400x200 (material) | 94.73 |
| 4MTC12A029 | u | TOLVA CONCENTRICA GALVA SEGMENTADA JG INTRAFLEX AL-13 CONAIRE 450x400x250 (material) | 94.86 |
| 4MTC12A030 | u | TOLVA CONCENTRICA GALVA SEGMENTADA JG INTRAFLEX AL-13 CONAIRE 450x400x300 (material) | 94.9 |
| 4MTC12A031 | u | TOLVA CONCENTRICA GALVA SEGMENTADA JG INTRAFLEX AL-13 CONAIRE 450x400x355 (material) | 94.95 |
| 4MTC12A032 | u | TOLVA CONCENTRICA GALVA SEGMENTADA JG INTRAFLEX AL-13 CONAIRE 450x400x400 (material) | 96.84 |
| 4MTC12A033 | u | TOLVA CONCENTRICA GALVA SEGMENTADA JG INTRAFLEX AL-13 CONAIRE 450x400x450 (material) | 96.88 |
| 4MTC12A034 | u | TOLVA CONCENTRICA GALVA SEGMENTADA JG INTRAFLEX AL-13 CONAIRE 500x400x200 (material) | 105.85 |
| 4MTC12A035 | u | TOLVA CONCENTRICA GALVA SEGMENTADA JG INTRAFLEX AL-13 CONAIRE 500x400x250 (material) | 105.9 |
| 4MTC12A036 | u | TOLVA CONCENTRICA GALVA SEGMENTADA JG INTRAFLEX AL-13 CONAIRE 500x400x300 (material) | 105.96 |
| 4MTC12A037 | u | TOLVA CONCENTRICA GALVA SEGMENTADA JG INTRAFLEX AL-13 CONAIRE 500x400x355 (material) | 106.25 |
| 4MTC12A038 | u | TOLVA CONCENTRICA GALVA SEGMENTADA JG INTRAFLEX AL-13 CONAIRE 500x400x400 (material) | 106.3 |
| 4MTC12A039 | u | TOLVA CONCENTRICA GALVA SEGMENTADA JG INTRAFLEX AL-13 CONAIRE 500x400x450 (material) | 106.36 |
| 4MTC12A040 | u | TOLVA CONCENTRICA GALVA SEGMENTADA JG INTRAFLEX AL-13 CONAIRE 500x400x500 (material) | 106.41 |
| 4MTC12A041 | u | TOLVA CONCENTRICA GALVA SEGMENTADA JG INTRAFLEX AL-13 CONAIRE 600x500x200 (material) | 132.13 |
| 4MTC12A042 | u | TOLVA CONCENTRICA GALVA SEGMENTADA JG INTRAFLEX AL-13 CONAIRE 600x500x250 (material) | 132.19 |
| 4MTC12A043 | u | TOLVA CONCENTRICA GALVA SEGMENTADA JG INTRAFLEX AL-13 CONAIRE 600x500x300 (material) | 132.49 |
| 4MTC12A044 | u | TOLVA CONCENTRICA GALVA SEGMENTADA JG INTRAFLEX AL-13 CONAIRE 600x500x355 (material) | 132.57 |
| 4MTC12A045 | u | TOLVA CONCENTRICA GALVA SEGMENTADA JG INTRAFLEX AL-13 CONAIRE 600x500x400 (material) | 132.63 |
| 4MTC12A046 | u | TOLVA CONCENTRICA GALVA SEGMENTADA JG INTRAFLEX AL-13 CONAIRE 600x500x450 (material) | 132.7 |
| 4MTC12A047 | u | TOLVA CONCENTRICA GALVA SEGMENTADA JG INTRAFLEX AL-13 CONAIRE 600x500x500 (material) | 134.09 |
| 4MTC12A048 | u | TOLVA CONCENTRICA GALVA SEGMENTADA JG INTRAFLEX AL-13 CONAIRE 600x500x600 (material) | 134.16 |
| 4MTC12A049 | u | TOLVA CONCENTRICA GALVA SEGMENTADA JG INTRAFLEX AL-13 CONAIRE 700x500x300 (material) | 155.15 |
| 4MTC12A050 | u | TOLVA CONCENTRICA GALVA SEGMENTADA JG INTRAFLEX AL-13 CONAIRE 700x500x355 (material) | 155.35 |
| 4MTC12A051 | u | TOLVA CONCENTRICA GALVA SEGMENTADA JG INTRAFLEX AL-13 CONAIRE 700x500x400 (material) | 155.42 |
| 4MTC12A052 | u | TOLVA CONCENTRICA GALVA SEGMENTADA JG INTRAFLEX AL-13 CONAIRE 700x500x450 (material) | 155.49 |
| 4MTC12A053 | u | TOLVA CONCENTRICA GALVA SEGMENTADA JG INTRAFLEX AL-13 CONAIRE 700x500x500 (material) | 155.55 |
| 4MTC12A054 | u | TOLVA CONCENTRICA GALVA SEGMENTADA JG INTRAFLEX AL-13 CONAIRE 700x500x600 (material) | 155.62 |
| 4MTC12A055 | u | TOLVA CONCENTRICA GALVA SEGMENTADA JG INTRAFLEX AL-13 CONAIRE 700x500x710 (material) | 155.68 |
| 4MTC12A056 | u | TOLVA CONCENTRICA GALVA SEGMENTADA JG INTRAFLEX AL-13 CONAIRE 800x600x400 (material) | 200.91 |
| 4MTC12A057 | u | TOLVA CONCENTRICA GALVA SEGMENTADA JG INTRAFLEX AL-13 CONAIRE 800x600x450 (material) | 201 |
| 4MTC12A058 | u | TOLVA CONCENTRICA GALVA SEGMENTADA JG INTRAFLEX AL-13 CONAIRE 800x600x500 (material) | 201.19 |
| 4MTC12A059 | u | TOLVA CONCENTRICA GALVA SEGMENTADA JG INTRAFLEX AL-13 CONAIRE 800x600x600 (material) | 201.29 |
| 4MTC12A060 | u | TOLVA CONCENTRICA GALVA SEGMENTADA JG INTRAFLEX AL-13 CONAIRE 800x600x710 (material) | 202.96 |
| 4MTC12A061 | u | TOLVA CONCENTRICA GALVA SEGMENTADA JG INTRAFLEX AL-13 CONAIRE 800x600x800 (material) | 203.04 |
| 4MTC12A062 | u | TOLVA CONCENTRICA GALVA SEGMENTADA JG INTRAFLEX AL-13 CONAIRE 900x600x450 (material) | 228.8 |
| 4MTC12A063 | u | TOLVA CONCENTRICA GALVA SEGMENTADA JG INTRAFLEX AL-13 CONAIRE 900x600x500 (material) | 228.9 |
| 4MTC12A064 | u | TOLVA CONCENTRICA GALVA SEGMENTADA JG INTRAFLEX AL-13 CONAIRE 900x600x600 (material) | 228.98 |
| 4MTC12A065 | u | TOLVA CONCENTRICA GALVA SEGMENTADA JG INTRAFLEX AL-13 CONAIRE 900x600x710 (material) | 229.07 |
| 4MTC12A066 | u | TOLVA CONCENTRICA GALVA SEGMENTADA JG INTRAFLEX AL-13 CONAIRE 900x600x800 (material) | 229.25 |
| 4MTC12A067 | u | TOLVA CONCENTRICA GALVA SEGMENTADA JG INTRAFLEX AL-13 CONAIRE 900x600x900 (material) | 229.35 |
| 4MTC12A068 | u | TOLVA CONCENTRICA GALVA SEGMENTADA JG INTRAFLEX AL-13 CONAIRE 1000x600x500 (material) | 238.51 |
| 4MTC12A069 | u | TOLVA CONCENTRICA GALVA SEGMENTADA JG INTRAFLEX AL-13 CONAIRE 1000x600x600 (material) | 238.6 |
| 4MTC12A070 | u | TOLVA CONCENTRICA GALVA SEGMENTADA JG INTRAFLEX AL-13 CONAIRE 1000x600x710 (material) | 238.69 |
| 4MTC12A071 | u | TOLVA CONCENTRICA GALVA SEGMENTADA JG INTRAFLEX AL-13 CONAIRE 1000x600x800 (material) | 238.78 |
| 4MTC12A072 | u | TOLVA CONCENTRICA GALVA SEGMENTADA JG INTRAFLEX AL-13 CONAIRE 1000x600x900 (material) | 238.88 |
| 4MTC12A073 | u | TOLVA CONCENTRICA GALVA SEGMENTADA JG INTRAFLEX AL-13 CONAIRE 1000x600x1000 (material) | 238.97 |
| 4MTC12A074 | u | TOLVA CONCENTRICA GALVA SEGMENTADA JG INTRAFLEX AL-13 CONAIRE 1100x600x500 (material) | 272.82 |
| 4MTC12A075 | u | TOLVA CONCENTRICA GALVA SEGMENTADA JG INTRAFLEX AL-13 CONAIRE 1100x600x600 (material) | 273.06 |
| 4MTC12A076 | u | TOLVA CONCENTRICA GALVA SEGMENTADA JG INTRAFLEX AL-13 CONAIRE 1100x600x710 (material) | 273.13 |
| 4MTC12A077 | u | TOLVA CONCENTRICA GALVA SEGMENTADA JG INTRAFLEX AL-13 CONAIRE 1100x600x800 (material) | 273.23 |
| 4MTC12A078 | u | TOLVA CONCENTRICA GALVA SEGMENTADA JG INTRAFLEX AL-13 CONAIRE 1100x600x900 (material) | 273.33 |
| 4MTC12A079 | u | TOLVA CONCENTRICA GALVA SEGMENTADA JG INTRAFLEX AL-13 CONAIRE 1100x600x1000 (material) | 273.41 |
| 4MTC12A080 | u | TOLVA CONCENTRICA GALVA SEGMENTADA JG INTRAFLEX AL-13 CONAIRE 1200x600x600 (material) | 291.1 |
| 4MTC12A081 | u | TOLVA CONCENTRICA GALVA SEGMENTADA JG INTRAFLEX AL-13 CONAIRE 1200x600x710 (material) | 291.2 |
| 4MTC12A082 | u | TOLVA CONCENTRICA GALVA SEGMENTADA JG INTRAFLEX AL-13 CONAIRE 1200x600x800 (material) | 291.29 |
| 4MTC12A083 | u | TOLVA CONCENTRICA GALVA SEGMENTADA JG INTRAFLEX AL-13 CONAIRE 1200x600x900 (material) | 291.37 |
| 4MTC12A084 | u | TOLVA CONCENTRICA GALVA SEGMENTADA JG INTRAFLEX AL-13 CONAIRE 1200x600x1000 (material) | 291.47 |

###### 030103020203 JG SPIRO INTRAFLEX A-19

| Código | Ud | Descripción | Precio |
|---|---|---|---|
| 4MTS920A011 | u | TE SIMPLE GALVA 90º SEGMENTADA JG INTRAFLEX AL-19 CONAIRE D=800 (material) | 400.94 |
| 4MTS920A010 | u | TE SIMPLE GALVA 90º SEGMENTADA JG INTRAFLEX AL-19 CONAIRE D=710 (material) | 308.36 |
| 4MTS920A009 | u | TE SIMPLE GALVA 90º SEGMENTADA JG INTRAFLEX AL-19 CONAIRE D=630 (material) | 246.89 |
| 4MTS920A008 | u | TE SIMPLE GALVA 90º SEGMENTADA JG INTRAFLEX AL-19 CONAIRE D=600 (material) | 229.29 |
| 4MTS920A007 | u | TE SIMPLE GALVA 90º SEGMENTADA JG INTRAFLEX AL-19 CONAIRE D=560 (material) | 202 |
| 4MTS920A006 | u | TE SIMPLE GALVA 90º SEGMENTADA JG INTRAFLEX AL-19 CONAIRE D=500 (material) | 170.89 |
| 4MTS920A005 | u | TE SIMPLE GALVA 90º SEGMENTADA JG INTRAFLEX AL-19 CONAIRE D=450 (material) | 129.65 |
| 4MTS920A004 | u | TE SIMPLE GALVA 90º SEGMENTADA JG INTRAFLEX AL-19 CONAIRE D=400 (material) | 118.32 |
| 4MTS920A003 | u | TE SIMPLE GALVA 90º SEGMENTADA JG INTRAFLEX AL-19 CONAIRE D=355 (material) | 97.26 |
| 4MTS920A002 | u | TE SIMPLE GALVA 90º SEGMENTADA JG INTRAFLEX AL-19 CONAIRE D=300 (material) | 70.15 |
| 4MTS920A001 | u | TE SIMPLE GALVA 90º SEGMENTADA JG INTRAFLEX AL-19 CONAIRE D=250 (material) | 67.28 |
| 4MT20A011 | u | TAPA CIEGA GALVA SEGMENTADA JG INTRAFLEX AL-19 CONAIRE D=800 (material) | 121.77 |
| 4MT20A010 | u | TAPA CIEGA GALVA SEGMENTADA JG INTRAFLEX AL-19 CONAIRE D=710 (material) | 104.62 |
| 4MT20A009 | u | TAPA CIEGA GALVA SEGMENTADA JG INTRAFLEX AL-19 CONAIRE D=630 (material) | 89.49 |
| 4MT20A008 | u | TAPA CIEGA GALVA SEGMENTADA JG INTRAFLEX AL-19 CONAIRE D=600 (material) | 80.7 |
| 4MT20A007 | u | TAPA CIEGA GALVA SEGMENTADA JG INTRAFLEX AL-19 CONAIRE D=560 (material) | 71.93 |
| 4MT20A006 | u | TAPA CIEGA GALVA SEGMENTADA JG INTRAFLEX AL-19 CONAIRE D=500 (material) | 60.46 |
| 4MT20A005 | u | TAPA CIEGA GALVA SEGMENTADA JG INTRAFLEX AL-19 CONAIRE D=450 (material) | 53.86 |
| 4MT20A004 | u | TAPA CIEGA GALVA SEGMENTADA JG INTRAFLEX AL-19 CONAIRE D=400 (material) | 45.65 |
| 4MT20A003 | u | TAPA CIEGA GALVA SEGMENTADA JG INTRAFLEX AL-19 CONAIRE D=355 (material) | 39.02 |
| 4MT20A002 | u | TAPA CIEGA GALVA SEGMENTADA JG INTRAFLEX AL-19 CONAIRE D=300 (material) | 26.51 |
| 4MT20A001 | u | TAPA CIEGA GALVA SEGMENTADA JG INTRAFLEX AL-19 CONAIRE D=250 (material) | 15.12 |
| 4MRC20A054 | u | REDUCCION CONCENTRICA GALVA SEGMENTADA JG INTRAFLEX AL-19 CONAIRE D=800/710 (material) | 258.37 |
| 4MRC20A053 | u | REDUCCION CONCENTRICA GALVA SEGMENTADA JG INTRAFLEX AL-19 CONAIRE D=800/630 (material) | 262.39 |
| 4MRC20A052 | u | REDUCCION CONCENTRICA GALVA SEGMENTADA JG INTRAFLEX AL-19 CONAIRE D=800/600 (material) | 263.31 |
| 4MRC20A051 | u | REDUCCION CONCENTRICA GALVA SEGMENTADA JG INTRAFLEX AL-19 CONAIRE D=800/560 (material) | 267.72 |
| 4MRC20A050 | u | REDUCCION CONCENTRICA GALVA SEGMENTADA JG INTRAFLEX AL-19 CONAIRE D=800/500 (material) | 274.76 |
| 4MRC20A049 | u | REDUCCION CONCENTRICA GALVA SEGMENTADA JG INTRAFLEX AL-19 CONAIRE D=800/450 (material) | 281.25 |
| 4MRC20A048 | u | REDUCCION CONCENTRICA GALVA SEGMENTADA JG INTRAFLEX AL-19 CONAIRE D=800/400 (material) | 287.53 |
| 4MRC20A047 | u | REDUCCION CONCENTRICA GALVA SEGMENTADA JG INTRAFLEX AL-19 CONAIRE D=800/355 (material) | 292.78 |
| 4MRC20A046 | u | REDUCCION CONCENTRICA GALVA SEGMENTADA JG INTRAFLEX AL-19 CONAIRE D=800/300 (material) | 298.36 |
| 4MRC20A045 | u | REDUCCION CONCENTRICA GALVA SEGMENTADA JG INTRAFLEX AL-19 CONAIRE D=710/630 (material) | 209.8 |
| 4MRC20A044 | u | REDUCCION CONCENTRICA GALVA SEGMENTADA JG INTRAFLEX AL-19 CONAIRE D=710/600 (material) | 210.4 |
| 4MRC20A043 | u | REDUCCION CONCENTRICA GALVA SEGMENTADA JG INTRAFLEX AL-19 CONAIRE D=710/560 (material) | 211.35 |
| 4MRC20A042 | u | REDUCCION CONCENTRICA GALVA SEGMENTADA JG INTRAFLEX AL-19 CONAIRE D=710/500 (material) | 211.88 |
| 4MRC20A041 | u | REDUCCION CONCENTRICA GALVA SEGMENTADA JG INTRAFLEX AL-19 CONAIRE D=710/450 (material) | 215.49 |
| 4MRC20A040 | u | REDUCCION CONCENTRICA GALVA SEGMENTADA JG INTRAFLEX AL-19 CONAIRE D=710/400 (material) | 220.48 |
| 4MRC20A039 | u | REDUCCION CONCENTRICA GALVA SEGMENTADA JG INTRAFLEX AL-19 CONAIRE D=710/355 (material) | 222.92 |
| 4MRC20A038 | u | REDUCCION CONCENTRICA GALVA SEGMENTADA JG INTRAFLEX AL-19 CONAIRE D=710/300 (material) | 225.4 |
| 4MRC20A037 | u | REDUCCION CONCENTRICA GALVA SEGMENTADA JG INTRAFLEX AL-19 CONAIRE D=710/250 (material) | 229.31 |
| 4MRC20A036 | u | REDUCCION CONCENTRICA GALVA SEGMENTADA JG INTRAFLEX AL-19 CONAIRE D=630/600 (material) | 223.94 |
| 4MRC20A035 | u | REDUCCION CONCENTRICA GALVA SEGMENTADA JG INTRAFLEX AL-19 CONAIRE D=630/560 (material) | 184.04 |
| 4MRC20A034 | u | REDUCCION CONCENTRICA GALVA SEGMENTADA JG INTRAFLEX AL-19 CONAIRE D=630/500 (material) | 217.95 |
| 4MRC20A033 | u | REDUCCION CONCENTRICA GALVA SEGMENTADA JG INTRAFLEX AL-19 CONAIRE D=630/450 (material) | 184.28 |
| 4MRC20A032 | u | REDUCCION CONCENTRICA GALVA SEGMENTADA JG INTRAFLEX AL-19 CONAIRE D=630/400 (material) | 186.16 |
| 4MRC20A031 | u | REDUCCION CONCENTRICA GALVA SEGMENTADA JG INTRAFLEX AL-19 CONAIRE D=630/355 (material) | 187.79 |
| 4MRC20A030 | u | REDUCCION CONCENTRICA GALVA SEGMENTADA JG INTRAFLEX AL-19 CONAIRE D=630/300 (material) | 190.32 |
| 4MRC20A029 | u | REDUCCION CONCENTRICA GALVA SEGMENTADA JG INTRAFLEX AL-19 CONAIRE D=630/250 (material) | 191.37 |
| 4MRC20A028 | u | REDUCCION CONCENTRICA GALVA SEGMENTADA JG INTRAFLEX AL-19 CONAIRE D=600/560 (material) | 159.12 |
| 4MRC20A027 | u | REDUCCION CONCENTRICA GALVA SEGMENTADA JG INTRAFLEX AL-19 CONAIRE D=600/500 (material) | 159.52 |
| 4MRC20A026 | u | REDUCCION CONCENTRICA GALVA SEGMENTADA JG INTRAFLEX AL-19 CONAIRE D=600/450 (material) | 163.47 |
| 4MRC20A025 | u | REDUCCION CONCENTRICA GALVA SEGMENTADA JG INTRAFLEX AL-19 CONAIRE D=600/400 (material) | 161.93 |
| 4MRC20A024 | u | REDUCCION CONCENTRICA GALVA SEGMENTADA JG INTRAFLEX AL-19 CONAIRE D=600/355 (material) | 163.8 |
| 4MRC20A023 | u | REDUCCION CONCENTRICA GALVA SEGMENTADA JG INTRAFLEX AL-19 CONAIRE D=600/300 (material) | 167.25 |
| 4MRC20A022 | u | REDUCCION CONCENTRICA GALVA SEGMENTADA JG INTRAFLEX AL-19 CONAIRE D=600/250 (material) | 169.65 |
| 4MRC20A021 | u | REDUCCION CONCENTRICA GALVA SEGMENTADA JG INTRAFLEX AL-19 CONAIRE D=560/500 (material) | 144.07 |
| 4MRC20A020 | u | REDUCCION CONCENTRICA GALVA SEGMENTADA JG INTRAFLEX AL-19 CONAIRE D=560/450 (material) | 144.42 |
| 4MRC20A019 | u | REDUCCION CONCENTRICA GALVA SEGMENTADA JG INTRAFLEX AL-19 CONAIRE D=560/400 (material) | 145.58 |
| 4MRC20A018 | u | REDUCCION CONCENTRICA GALVA SEGMENTADA JG INTRAFLEX AL-19 CONAIRE D=560/355 (material) | 147.35 |
| 4MRC20A017 | u | REDUCCION CONCENTRICA GALVA SEGMENTADA JG INTRAFLEX AL-19 CONAIRE D=560/300 (material) | 149.9 |
| 4MRC20A016 | u | REDUCCION CONCENTRICA GALVA SEGMENTADA JG INTRAFLEX AL-19 CONAIRE D=560/250 (material) | 169.65 |
| 4MRC20A015 | u | REDUCCION CONCENTRICA GALVA SEGMENTADA JG INTRAFLEX AL-19 CONAIRE D=500/450 (material) | 115.5 |
| 4MRC20A014 | u | REDUCCION CONCENTRICA GALVA SEGMENTADA JG INTRAFLEX AL-19 CONAIRE D=500/400 (material) | 115.68 |
| 4MRC20A013 | u | REDUCCION CONCENTRICA GALVA SEGMENTADA JG INTRAFLEX AL-19 CONAIRE D=500/355 (material) | 117.16 |
| 4MRC20A012 | u | REDUCCION CONCENTRICA GALVA SEGMENTADA JG INTRAFLEX AL-19 CONAIRE D=500/300 (material) | 119.39 |
| 4MRC20A011 | u | REDUCCION CONCENTRICA GALVA SEGMENTADA JG INTRAFLEX AL-19 CONAIRE D=500/250 (material) | 121.94 |
| 4MRC20A010 | u | REDUCCION CONCENTRICA GALVA SEGMENTADA JG INTRAFLEX AL-19 CONAIRE D=450/400 (material) | 95.82 |
| 4MRC20A009 | u | REDUCCION CONCENTRICA GALVA SEGMENTADA JG INTRAFLEX AL-19 CONAIRE D=450/355 (material) | 96.61 |
| 4MRC20A008 | u | REDUCCION CONCENTRICA GALVA SEGMENTADA JG INTRAFLEX AL-19 CONAIRE D=450/300 (material) | 97.51 |
| 4MRC20A007 | u | REDUCCION CONCENTRICA GALVA SEGMENTADA JG INTRAFLEX AL-19 CONAIRE D=450/250 (material) | 98.87 |
| 4MRC20A006 | u | REDUCCION CONCENTRICA GALVA SEGMENTADA JG INTRAFLEX AL-19 CONAIRE D=400/355 (material) | 85.79 |
| 4MRC20A005 | u | REDUCCION CONCENTRICA GALVA SEGMENTADA JG INTRAFLEX AL-19 CONAIRE D=400/300 (material) | 86.24 |
| 4MRC20A004 | u | REDUCCION CONCENTRICA GALVA SEGMENTADA JG INTRAFLEX AL-19 CONAIRE D=400/250 (material) | 86.45 |
| 4MRC20A003 | u | REDUCCION CONCENTRICA GALVA SEGMENTADA JG INTRAFLEX AL-19 CONAIRE D=355/300 (material) | 67.1 |
| 4MRC20A002 | u | REDUCCION CONCENTRICA GALVA SEGMENTADA JG INTRAFLEX AL-19 CONAIRE D=355/250 (material) | 67.17 |
| 4MRC20A001 | u | REDUCCION CONCENTRICA GALVA SEGMENTADA JG INTRAFLEX AL-19 CONAIRE D=300/250 (material) | 58.61 |
| 4MMR3020A006 | ml | TUBO HELICOIDAL GALVA JG INTRAFLEX AL-19x3000 CONAIRE D=800 (material) | 496.89 |
| 4MMR3020A005 | ml | TUBO HELICOIDAL GALVA JG INTRAFLEX AL-19x3000 CONAIRE D=710 (material) | 407.75 |
| 4MMR3020A004 | ml | TUBO HELICOIDAL GALVA JG INTRAFLEX AL-19x3000 CONAIRE D=630 (material) | 361.97 |
| 4MMR3020A003 | ml | TUBO HELICOIDAL GALVA JG INTRAFLEX AL-19x3000 CONAIRE D=600 (material) | 345.81 |
| 4MMR3020A002 | ml | TUBO HELICOIDAL GALVA JG INTRAFLEX AL-19x3000 CONAIRE D=560 (material) | 323.73 |
| 4MMR3020A001 | ml | TUBO HELICOIDAL GALVA JG INTRAFLEX AL-19x3000 CONAIRE D=500 (material) | 289.54 |
| 4MMR1520A011 | ml | TUBO HELICOIDAL GALVA JG INTRAFLEX AL-19x1500 CONAIRE D=800 (material) | 275.72 |
| 4MMR1520A010 | ml | TUBO HELICOIDAL GALVA JG INTRAFLEX AL-19x1500 CONAIRE D=710 (material) | 223.04 |
| 4MMR1520A009 | ml | TUBO HELICOIDAL GALVA JG INTRAFLEX AL-19x1500 CONAIRE D=630 (material) | 198.62 |
| 4MMR1520A008 | ml | TUBO HELICOIDAL GALVA JG INTRAFLEX AL-19x1500 CONAIRE D=600 (material) | 189.09 |
| 4MMR1520A007 | ml | TUBO HELICOIDAL GALVA JG INTRAFLEX AL-19x1500 CONAIRE D=560 (material) | 177.14 |
| 4MMR1520A006 | ml | TUBO HELICOIDAL GALVA JG INTRAFLEX AL-19x1500 CONAIRE D=500 (material) | 158.53 |
| 4MMR1520A005 | ml | TUBO HELICOIDAL GALVA JG INTRAFLEX AL-19x1500 CONAIRE D=450 (material) | 143.14 |
| 4MMR1520A004 | ml | TUBO HELICOIDAL GALVA JG INTRAFLEX AL-19x1500 CONAIRE D=400 (material) | 127.89 |
| 4MMR1520A003 | ml | TUBO HELICOIDAL GALVA JG INTRAFLEX AL-19x1500 CONAIRE D=355 (material) | 99.87 |
| 4MMR1520A002 | ml | TUBO HELICOIDAL GALVA JG INTRAFLEX AL-19x1500 CONAIRE D=300 (material) | 88.56 |
| 4MMR1520A001 | ml | TUBO HELICOIDAL GALVA JG INTRAFLEX AL-19x1500 CONAIRE D=250 (material) | 75.2 |
| 4MME20A011 | u | MANGUITO DE UNION GALVA SEGMENTADO JG INTRAFLEX AL-19 CONAIRE D=800 (material) | 43.62 |
| 4MME20A010 | u | MANGUITO DE UNION GALVA SEGMENTADO JG INTRAFLEX AL-19 CONAIRE D=710 (material) | 39.93 |
| 4MME20A009 | u | MANGUITO DE UNION GALVA SEGMENTADO JG INTRAFLEX AL-19 CONAIRE D=630 (material) | 35.95 |
| 4MME20A008 | u | MANGUITO DE UNION GALVA SEGMENTADO JG INTRAFLEX AL-19 CONAIRE D=600 (material) | 33.92 |
| 4MME20A007 | u | MANGUITO DE UNION GALVA SEGMENTADO JG INTRAFLEX AL-19 CONAIRE D=560 (material) | 32.83 |
| 4MME20A006 | u | MANGUITO DE UNION GALVA SEGMENTADO JG INTRAFLEX AL-19 CONAIRE D=500 (material) | 28.17 |
| 4MME20A005 | u | MANGUITO DE UNION GALVA SEGMENTADO JG INTRAFLEX AL-19 CONAIRE D=450 (material) | 25.57 |
| 4MME20A004 | u | MANGUITO DE UNION GALVA SEGMENTADO JG INTRAFLEX AL-19 CONAIRE D=400 (material) | 23.74 |
| 4MME20A003 | u | MANGUITO DE UNION GALVA SEGMENTADO JG INTRAFLEX AL-19 CONAIRE D=355 (material) | 20.96 |
| 4MME20A002 | u | MANGUITO DE UNION GALVA SEGMENTADO JG INTRAFLEX AL-19 CONAIRE D=300 (material) | 18.7 |
| 4MME20A001 | u | MANGUITO DE UNION GALVA SEGMENTADO JG INTRAFLEX AL-19 CONAIRE D=250 (material) | 14.88 |
| 4MCO920A011 | u | CODO GALVA 90º SEGMENTADO JG INTRAFLEX AL-19 CONAIRE D=800 (material) | 445.31 |
| 4MCO920A010 | u | CODO GALVA 90º SEGMENTADO JG INTRAFLEX AL-19 CONAIRE D=710 (material) | 323.36 |
| 4MCO920A009 | u | CODO GALVA 90º SEGMENTADO JG INTRAFLEX AL-19 CONAIRE D=630 (material) | 258.34 |
| 4MCO920A008 | u | CODO GALVA 90º SEGMENTADO JG INTRAFLEX AL-19 CONAIRE D=600 (material) | 238.77 |
| 4MCO920A007 | u | CODO GALVA 90º SEGMENTADO JG INTRAFLEX AL-19 CONAIRE D=560 (material) | 206.78 |
| 4MCO920A006 | u | CODO GALVA 90º SEGMENTADO JG INTRAFLEX AL-19 CONAIRE D=500 (material) | 176.24 |
| 4MCO920A005 | u | CODO GALVA 90º SEGMENTADO JG INTRAFLEX AL-19 CONAIRE D=450 (material) | 136.38 |
| 4MCO920A004 | u | CODO GALVA 90º SEGMENTADO JG INTRAFLEX AL-19 CONAIRE D=400 (material) | 114.75 |
| 4MCO920A003 | u | CODO GALVA 90º SEGMENTADO JG INTRAFLEX AL-19 CONAIRE D=355 (material) | 94.96 |
| 4MCO920A002 | u | CODO GALVA 90º SEGMENTADO JG INTRAFLEX AL-19 CONAIRE D=300 (material) | 68.63 |
| 4MCO920A001 | u | CODO GALVA 90º SEGMENTADO JG INTRAFLEX AL-19 CONAIRE D=250 (material) | 61.76 |
| 4MCO420A011 | u | CODO GALVA 45º SEGMENTADO JG INTRAFLEX AL-19 CONAIRE D=800 (material) | 255.47 |
| 4MCO420A010 | u | CODO GALVA 45º SEGMENTADO JG INTRAFLEX AL-19 CONAIRE D=710 (material) | 191.93 |
| 4MCO420A009 | u | CODO GALVA 45º SEGMENTADO JG INTRAFLEX AL-19 CONAIRE D=630 (material) | 157.59 |
| 4MCO420A008 | u | CODO GALVA 45º SEGMENTADO JG INTRAFLEX AL-19 CONAIRE D=600 (material) | 146.31 |
| 4MCO420A007 | u | CODO GALVA 45º SEGMENTADO JG INTRAFLEX AL-19 CONAIRE D=560 (material) | 123.4 |
| 4MCO420A006 | u | CODO GALVA 45º SEGMENTADO JG INTRAFLEX AL-19 CONAIRE D=500 (material) | 103.6 |
| 4MCO420A005 | u | CODO GALVA 45º SEGMENTADO JG INTRAFLEX AL-19 CONAIRE D=450 (material) | 85.75 |
| 4MCO420A004 | u | CODO GALVA 45º SEGMENTADO JG INTRAFLEX AL-19 CONAIRE D=400 (material) | 73.71 |
| 4MCO420A003 | u | CODO GALVA 45º SEGMENTADO JG INTRAFLEX AL-19 CONAIRE D=355 (material) | 61.78 |
| 4MCO420A002 | u | CODO GALVA 45º SEGMENTADO JG INTRAFLEX AL-19 CONAIRE D=300 (material) | 46.84 |
| 4MCO420A001 | u | CODO GALVA 45º SEGMENTADO JG INTRAFLEX AL-19 CONAIRE D=250 (material) | 43.25 |

###### 030103020204 JG SPIRO INTRAFLEX A-25

| Código | Ud | Descripción | Precio |
|---|---|---|---|
| 4MCO425A001 | u | CODO GALVA 45º SEGMENTADO JG INTRAFLEX AL-25 CONAIRE D=250 (material) | 46.67 |
| 4MCO425A002 | u | CODO GALVA 45º SEGMENTADO JG INTRAFLEX AL-25 CONAIRE D=300 (material) | 50.74 |
| 4MCO425A003 | u | CODO GALVA 45º SEGMENTADO JG INTRAFLEX AL-25 CONAIRE D=355 (material) | 67.55 |
| 4MCO425A004 | u | CODO GALVA 45º SEGMENTADO JG INTRAFLEX AL-25 CONAIRE D=400 (material) | 81.03 |
| 4MCO425A005 | u | CODO GALVA 45º SEGMENTADO JG INTRAFLEX AL-25 CONAIRE D=450 (material) | 94.62 |
| 4MCO425A006 | u | CODO GALVA 45º SEGMENTADO JG INTRAFLEX AL-25 CONAIRE D=500 (material) | 113.9 |
| 4MCO425A007 | u | CODO GALVA 45º SEGMENTADO JG INTRAFLEX AL-25 CONAIRE D=560 (material) | 136.3 |
| 4MCO425A008 | u | CODO GALVA 45º SEGMENTADO JG INTRAFLEX AL-25 CONAIRE D=600 (material) | 161.49 |
| 4MCO425A009 | u | CODO GALVA 45º SEGMENTADO JG INTRAFLEX AL-25 CONAIRE D=630 (material) | 174.13 |
| 4MCO425A010 | u | CODO GALVA 45º SEGMENTADO JG INTRAFLEX AL-25 CONAIRE D=710 (material) | 212.52 |
| 4MCO425A011 | u | CODO GALVA 45º SEGMENTADO JG INTRAFLEX AL-25 CONAIRE D=800 (material) | 280.93 |
| 4MCO925A001 | u | CODO GALVA 90º SEGMENTADO JG INTRAFLEX AL-25 CONAIRE D=250 (material) | 67.15 |
| 4MCO925A002 | u | CODO GALVA 90º SEGMENTADO JG INTRAFLEX AL-25 CONAIRE D=300 (material) | 75.02 |
| 4MCO925A003 | u | CODO GALVA 90º SEGMENTADO JG INTRAFLEX AL-25 CONAIRE D=355 (material) | 104.71 |
| 4MCO925A004 | u | CODO GALVA 90º SEGMENTADO JG INTRAFLEX AL-25 CONAIRE D=400 (material) | 127.39 |
| 4MCO925A005 | u | CODO GALVA 90º SEGMENTADO JG INTRAFLEX AL-25 CONAIRE D=450 (material) | 152.01 |
| 4MCO925A006 | u | CODO GALVA 90º SEGMENTADO JG INTRAFLEX AL-25 CONAIRE D=500 (material) | 195.38 |
| 4MCO925A007 | u | CODO GALVA 90º SEGMENTADO JG INTRAFLEX AL-25 CONAIRE D=560 (material) | 230.07 |
| 4MCO925A008 | u | CODO GALVA 90º SEGMENTADO JG INTRAFLEX AL-25 CONAIRE D=600 (material) | 266.27 |
| 4MCO925A009 | u | CODO GALVA 90º SEGMENTADO JG INTRAFLEX AL-25 CONAIRE D=630 (material) | 288.54 |
| 4MCO925A010 | u | CODO GALVA 90º SEGMENTADO JG INTRAFLEX AL-25 CONAIRE D=710 (material) | 361.41 |
| 4MCO925A011 | u | CODO GALVA 90º SEGMENTADO JG INTRAFLEX AL-25 CONAIRE D=800 (material) | 493 |
| 4MME25A001 | u | MANGUITO DE UNION GALVA SEGMENTADO JG INTRAFLEX AL-25 CONAIRE D=250 (material) | 15.93 |
| 4MME25A002 | u | MANGUITO DE UNION GALVA SEGMENTADO JG INTRAFLEX AL-25 CONAIRE D=300 (material) | 19.9 |
| 4MME25A003 | u | MANGUITO DE UNION GALVA SEGMENTADO JG INTRAFLEX AL-25 CONAIRE D=355 (material) | 22.3 |
| 4MME25A004 | u | MANGUITO DE UNION GALVA SEGMENTADO JG INTRAFLEX AL-25 CONAIRE D=400 (material) | 25.21 |
| 4MME25A005 | u | MANGUITO DE UNION GALVA SEGMENTADO JG INTRAFLEX AL-25 CONAIRE D=450 (material) | 27.16 |
| 4MME25A006 | u | MANGUITO DE UNION GALVA SEGMENTADO JG INTRAFLEX AL-25 CONAIRE D=500 (material) | 29.9 |
| 4MME25A007 | u | MANGUITO DE UNION GALVA SEGMENTADO JG INTRAFLEX AL-25 CONAIRE D=560 (material) | 34.72 |
| 4MME25A008 | u | MANGUITO DE UNION GALVA SEGMENTADO JG INTRAFLEX AL-25 CONAIRE D=600 (material) | 35.93 |
| 4MME25A009 | u | MANGUITO DE UNION GALVA SEGMENTADO JG INTRAFLEX AL-25 CONAIRE D=630 (material) | 38.05 |
| 4MME25A010 | u | MANGUITO DE UNION GALVA SEGMENTADO JG INTRAFLEX AL-25 CONAIRE D=710 (material) | 42.24 |
| 4MME25A011 | u | MANGUITO DE UNION GALVA SEGMENTADO JG INTRAFLEX AL-25 CONAIRE D=800 (material) | 46.18 |
| 4MMR1525A001 | ml | TUBO HELICOIDAL GALVA JG INTRAFLEX AL-25x1500 CONAIRE D=250 (material) | 86.12 |
| 4MMR1525A002 | ml | TUBO HELICOIDAL GALVA JG INTRAFLEX AL-25x1500 CONAIRE D=300 (material) | 101.59 |
| 4MMR1525A003 | ml | TUBO HELICOIDAL GALVA JG INTRAFLEX AL-25x1500 CONAIRE D=355 (material) | 114.68 |
| 4MMR1525A004 | ml | TUBO HELICOIDAL GALVA JG INTRAFLEX AL-25x1500 CONAIRE D=400 (material) | 145.05 |
| 4MMR1525A005 | ml | TUBO HELICOIDAL GALVA JG INTRAFLEX AL-25x1500 CONAIRE D=450 (material) | 162.42 |
| 4MMR1525A006 | ml | TUBO HELICOIDAL GALVA JG INTRAFLEX AL-25x1500 CONAIRE D=500 (material) | 179.94 |
| 4MMR1525A007 | ml | TUBO HELICOIDAL GALVA JG INTRAFLEX AL-25x1500 CONAIRE D=560 (material) | 201.13 |
| 4MMR1525A008 | ml | TUBO HELICOIDAL GALVA JG INTRAFLEX AL-25x1500 CONAIRE D=600 (material) | 214.73 |
| 4MMR1525A009 | ml | TUBO HELICOIDAL GALVA JG INTRAFLEX AL-25x1500 CONAIRE D=630 (material) | 225.55 |
| 4MMR1525A010 | ml | TUBO HELICOIDAL GALVA JG INTRAFLEX AL-25x1500 CONAIRE D=710 (material) | 253.39 |
| 4MMR1525A011 | ml | TUBO HELICOIDAL GALVA JG INTRAFLEX AL-25x1500 CONAIRE D=800 (material) | 309.84 |
| 4MMR3025A001 | ml | TUBO HELICOIDAL GALVA JG INTRAFLEX AL-25x3000 CONAIRE D=500 (material) | 330.84 |
| 4MMR3025A002 | ml | TUBO HELICOIDAL GALVA JG INTRAFLEX AL-25x3000 CONAIRE D=560 (material) | 370.04 |
| 4MMR3025A003 | ml | TUBO HELICOIDAL GALVA JG INTRAFLEX AL-25x3000 CONAIRE D=600 (material) | 395.39 |
| 4MMR3025A004 | ml | TUBO HELICOIDAL GALVA JG INTRAFLEX AL-25x3000 CONAIRE D=630 (material) | 413.97 |
| 4MMR3025A005 | ml | TUBO HELICOIDAL GALVA JG INTRAFLEX AL-25x3000 CONAIRE D=710 (material) | 466.5 |
| 4MMR3025A006 | ml | TUBO HELICOIDAL GALVA JG INTRAFLEX AL-25x3000 CONAIRE D=800 (material) | 565.02 |
| 4MRC25A001 | u | REDUCCION CONCENTRICA GALVA SEGMENTADA JG INTRAFLEX AL-25 CONAIRE D=300/250 (material) | 64.27 |
| 4MRC25A002 | u | REDUCCION CONCENTRICA GALVA SEGMENTADA JG INTRAFLEX AL-25 CONAIRE D=355/250 (material) | 73.82 |
| 4MRC25A003 | u | REDUCCION CONCENTRICA GALVA SEGMENTADA JG INTRAFLEX AL-25 CONAIRE D=355/300 (material) | 73.72 |
| 4MRC25A004 | u | REDUCCION CONCENTRICA GALVA SEGMENTADA JG INTRAFLEX AL-25 CONAIRE D=400/250 (material) | 95.65 |
| 4MRC25A005 | u | REDUCCION CONCENTRICA GALVA SEGMENTADA JG INTRAFLEX AL-25 CONAIRE D=400/300 (material) | 95.39 |
| 4MRC25A006 | u | REDUCCION CONCENTRICA GALVA SEGMENTADA JG INTRAFLEX AL-25 CONAIRE D=400/355 (material) | 94.95 |
| 4MRC25A007 | u | REDUCCION CONCENTRICA GALVA SEGMENTADA JG INTRAFLEX AL-25 CONAIRE D=450/250 (material) | 109.63 |
| 4MRC25A008 | u | REDUCCION CONCENTRICA GALVA SEGMENTADA JG INTRAFLEX AL-25 CONAIRE D=450/300 (material) | 108.06 |
| 4MRC25A009 | u | REDUCCION CONCENTRICA GALVA SEGMENTADA JG INTRAFLEX AL-25 CONAIRE D=450/355 (material) | 107.03 |
| 4MRC25A010 | u | REDUCCION CONCENTRICA GALVA SEGMENTADA JG INTRAFLEX AL-25 CONAIRE D=450/400 (material) | 106.55 |
| 4MRC25A011 | u | REDUCCION CONCENTRICA GALVA SEGMENTADA JG INTRAFLEX AL-25 CONAIRE D=500/250 (material) | 134.54 |
| 4MRC25A012 | u | REDUCCION CONCENTRICA GALVA SEGMENTADA JG INTRAFLEX AL-25 CONAIRE D=500/300 (material) | 131.64 |
| 4MRC25A013 | u | REDUCCION CONCENTRICA GALVA SEGMENTADA JG INTRAFLEX AL-25 CONAIRE D=500/355 (material) | 129.04 |
| 4MRC25A014 | u | REDUCCION CONCENTRICA GALVA SEGMENTADA JG INTRAFLEX AL-25 CONAIRE D=500/400 (material) | 127.36 |
| 4MRC25A015 | u | REDUCCION CONCENTRICA GALVA SEGMENTADA JG INTRAFLEX AL-25 CONAIRE D=500/450 (material) | 127.12 |
| 4MRC25A016 | u | REDUCCION CONCENTRICA GALVA SEGMENTADA JG INTRAFLEX AL-25 CONAIRE D=560/250 (material) | 188.14 |
| 4MRC25A017 | u | REDUCCION CONCENTRICA GALVA SEGMENTADA JG INTRAFLEX AL-25 CONAIRE D=560/300 (material) | 165.9 |
| 4MRC25A018 | u | REDUCCION CONCENTRICA GALVA SEGMENTADA JG INTRAFLEX AL-25 CONAIRE D=560/355 (material) | 162.99 |
| 4MRC25A019 | u | REDUCCION CONCENTRICA GALVA SEGMENTADA JG INTRAFLEX AL-25 CONAIRE D=560/400 (material) | 160.95 |
| 4MRC25A020 | u | REDUCCION CONCENTRICA GALVA SEGMENTADA JG INTRAFLEX AL-25 CONAIRE D=560/450 (material) | 159.66 |
| 4MRC25A021 | u | REDUCCION CONCENTRICA GALVA SEGMENTADA JG INTRAFLEX AL-25 CONAIRE D=560/500 (material) | 159.27 |
| 4MRC25A022 | u | REDUCCION CONCENTRICA GALVA SEGMENTADA JG INTRAFLEX AL-25 CONAIRE D=600/250 (material) | 188.14 |
| 4MRC25A023 | u | REDUCCION CONCENTRICA GALVA SEGMENTADA JG INTRAFLEX AL-25 CONAIRE D=600/300 (material) | 185.33 |
| 4MRC25A024 | u | REDUCCION CONCENTRICA GALVA SEGMENTADA JG INTRAFLEX AL-25 CONAIRE D=600/355 (material) | 181.38 |
| 4MRC25A025 | u | REDUCCION CONCENTRICA GALVA SEGMENTADA JG INTRAFLEX AL-25 CONAIRE D=600/400 (material) | 179.13 |
| 4MRC25A026 | u | REDUCCION CONCENTRICA GALVA SEGMENTADA JG INTRAFLEX AL-25 CONAIRE D=600/450 (material) | 180.34 |
| 4MRC25A027 | u | REDUCCION CONCENTRICA GALVA SEGMENTADA JG INTRAFLEX AL-25 CONAIRE D=600/500 (material) | 174.58 |
| 4MRC25A028 | u | REDUCCION CONCENTRICA GALVA SEGMENTADA JG INTRAFLEX AL-25 CONAIRE D=600/560 (material) | 174.13 |
| 4MRC25A029 | u | REDUCCION CONCENTRICA GALVA SEGMENTADA JG INTRAFLEX AL-25 CONAIRE D=630/250 (material) | 212.61 |
| 4MRC25A030 | u | REDUCCION CONCENTRICA GALVA SEGMENTADA JG INTRAFLEX AL-25 CONAIRE D=630/300 (material) | 211.28 |
| 4MRC25A031 | u | REDUCCION CONCENTRICA GALVA SEGMENTADA JG INTRAFLEX AL-25 CONAIRE D=630/355 (material) | 208.4 |
| 4MRC25A032 | u | REDUCCION CONCENTRICA GALVA SEGMENTADA JG INTRAFLEX AL-25 CONAIRE D=630/400 (material) | 206.49 |
| 4MRC25A033 | u | REDUCCION CONCENTRICA GALVA SEGMENTADA JG INTRAFLEX AL-25 CONAIRE D=630/450 (material) | 204.34 |
| 4MRC25A034 | u | REDUCCION CONCENTRICA GALVA SEGMENTADA JG INTRAFLEX AL-25 CONAIRE D=630/500 (material) | 243.66 |
| 4MRC25A035 | u | REDUCCION CONCENTRICA GALVA SEGMENTADA JG INTRAFLEX AL-25 CONAIRE D=630/560 (material) | 204.07 |
| 4MRC25A036 | u | REDUCCION CONCENTRICA GALVA SEGMENTADA JG INTRAFLEX AL-25 CONAIRE D=630/600 (material) | 250.43 |
| 4MRC25A037 | u | REDUCCION CONCENTRICA GALVA SEGMENTADA JG INTRAFLEX AL-25 CONAIRE D=710/250 (material) | 255.05 |
| 4MRC25A038 | u | REDUCCION CONCENTRICA GALVA SEGMENTADA JG INTRAFLEX AL-25 CONAIRE D=710/300 (material) | 250.32 |
| 4MRC25A039 | u | REDUCCION CONCENTRICA GALVA SEGMENTADA JG INTRAFLEX AL-25 CONAIRE D=710/355 (material) | 247.71 |
| 4MRC25A040 | u | REDUCCION CONCENTRICA GALVA SEGMENTADA JG INTRAFLEX AL-25 CONAIRE D=710/400 (material) | 244.5 |
| 4MRC25A041 | u | REDUCCION CONCENTRICA GALVA SEGMENTADA JG INTRAFLEX AL-25 CONAIRE D=710/450 (material) | 239.22 |
| 4MRC25A042 | u | REDUCCION CONCENTRICA GALVA SEGMENTADA JG INTRAFLEX AL-25 CONAIRE D=710/500 (material) | 236.28 |
| 4MRC25A043 | u | REDUCCION CONCENTRICA GALVA SEGMENTADA JG INTRAFLEX AL-25 CONAIRE D=710/560 (material) | 234.87 |
| 4MRC25A044 | u | REDUCCION CONCENTRICA GALVA SEGMENTADA JG INTRAFLEX AL-25 CONAIRE D=710/600 (material) | 233.85 |
| 4MRC25A045 | u | REDUCCION CONCENTRICA GALVA SEGMENTADA JG INTRAFLEX AL-25 CONAIRE D=710/630 (material) | 233.5 |
| 4MRC25A046 | u | REDUCCION CONCENTRICA GALVA SEGMENTADA JG INTRAFLEX AL-25 CONAIRE D=800/300 (material) | 329.4 |
| 4MRC25A047 | u | REDUCCION CONCENTRICA GALVA SEGMENTADA JG INTRAFLEX AL-25 CONAIRE D=800/355 (material) | 323.07 |
| 4MRC25A048 | u | REDUCCION CONCENTRICA GALVA SEGMENTADA JG INTRAFLEX AL-25 CONAIRE D=800/400 (material) | 317.16 |
| 4MRC25A049 | u | REDUCCION CONCENTRICA GALVA SEGMENTADA JG INTRAFLEX AL-25 CONAIRE D=800/450 (material) | 310.09 |
| 4MRC25A050 | u | REDUCCION CONCENTRICA GALVA SEGMENTADA JG INTRAFLEX AL-25 CONAIRE D=800/500 (material) | 302.77 |
| 4MRC25A051 | u | REDUCCION CONCENTRICA GALVA SEGMENTADA JG INTRAFLEX AL-25 CONAIRE D=800/560 (material) | 294.78 |
| 4MRC25A052 | u | REDUCCION CONCENTRICA GALVA SEGMENTADA JG INTRAFLEX AL-25 CONAIRE D=800/600 (material) | 289.82 |
| 4MRC25A053 | u | REDUCCION CONCENTRICA GALVA SEGMENTADA JG INTRAFLEX AL-25 CONAIRE D=800/630 (material) | 288.53 |
| 4MRC25A054 | u | REDUCCION CONCENTRICA GALVA SEGMENTADA JG INTRAFLEX AL-25 CONAIRE D=800/710 (material) | 284 |
| 4MT25A001 | u | TAPA CIEGA GALVA SEGMENTADA JG INTRAFLEX AL-25 CONAIRE D=250 (material) | 16.64 |
| 4MT25A002 | u | TAPA CIEGA GALVA SEGMENTADA JG INTRAFLEX AL-25 CONAIRE D=300 (material) | 28.77 |
| 4MT25A003 | u | TAPA CIEGA GALVA SEGMENTADA JG INTRAFLEX AL-25 CONAIRE D=355 (material) | 42.98 |
| 4MT25A004 | u | TAPA CIEGA GALVA SEGMENTADA JG INTRAFLEX AL-25 CONAIRE D=400 (material) | 50.45 |
| 4MT25A005 | u | TAPA CIEGA GALVA SEGMENTADA JG INTRAFLEX AL-25 CONAIRE D=450 (material) | 59.77 |
| 4MT25A006 | u | TAPA CIEGA GALVA SEGMENTADA JG INTRAFLEX AL-25 CONAIRE D=500 (material) | 66.59 |
| 4MT25A007 | u | TAPA CIEGA GALVA SEGMENTADA JG INTRAFLEX AL-25 CONAIRE D=560 (material) | 79.52 |
| 4MT25A008 | u | TAPA CIEGA GALVA SEGMENTADA JG INTRAFLEX AL-25 CONAIRE D=600 (material) | 89.4 |
| 4MT25A009 | u | TAPA CIEGA GALVA SEGMENTADA JG INTRAFLEX AL-25 CONAIRE D=630 (material) | 99.3 |
| 4MT25A010 | u | TAPA CIEGA GALVA SEGMENTADA JG INTRAFLEX AL-25 CONAIRE D=710 (material) | 115.95 |
| 4MT25A011 | u | TAPA CIEGA GALVA SEGMENTADA JG INTRAFLEX AL-25 CONAIRE D=800 (material) | 133.57 |
| 4MTS925A001 | u | TE SIMPLE GALVA 90º SEGMENTADA JG INTRAFLEX AL-25 CONAIRE D=250 (material) | 73.48 |
| 4MTS925A002 | u | TE SIMPLE GALVA 90º SEGMENTADA JG INTRAFLEX AL-25 CONAIRE D=300 (material) | 76.75 |
| 4MTS925A003 | u | TE SIMPLE GALVA 90º SEGMENTADA JG INTRAFLEX AL-25 CONAIRE D=355 (material) | 107.92 |
| 4MTS925A004 | u | TE SIMPLE GALVA 90º SEGMENTADA JG INTRAFLEX AL-25 CONAIRE D=400 (material) | 131.38 |
| 4MTS925A005 | u | TE SIMPLE GALVA 90º SEGMENTADA JG INTRAFLEX AL-25 CONAIRE D=450 (material) | 144.35 |
| 4MTS925A006 | u | TE SIMPLE GALVA 90º SEGMENTADA JG INTRAFLEX AL-25 CONAIRE D=500 (material) | 189.19 |
| 4MTS925A007 | u | TE SIMPLE GALVA 90º SEGMENTADA JG INTRAFLEX AL-25 CONAIRE D=560 (material) | 224.53 |
| 4MTS925A008 | u | TE SIMPLE GALVA 90º SEGMENTADA JG INTRAFLEX AL-25 CONAIRE D=600 (material) | 254.86 |
| 4MTS925A009 | u | TE SIMPLE GALVA 90º SEGMENTADA JG INTRAFLEX AL-25 CONAIRE D=630 (material) | 274.89 |
| 4MTS925A010 | u | TE SIMPLE GALVA 90º SEGMENTADA JG INTRAFLEX AL-25 CONAIRE D=710 (material) | 343.93 |
| 4MTS925A011 | u | TE SIMPLE GALVA 90º SEGMENTADA JG INTRAFLEX AL-25 CONAIRE D=800 (material) | 444.1 |

###### 030103020205 JG SPIRO INTRAFLEX A-32

| Código | Ud | Descripción | Precio |
|---|---|---|---|
| 4MCO432A001 | u | CODO GALVA 45º SEGMENTADO JG INTRAFLEX AL-32 CONAIRE D=250 (material) | 50.86 |
| 4MCO432A002 | u | CODO GALVA 45º SEGMENTADO JG INTRAFLEX AL-32 CONAIRE D=300 (material) | 55.58 |
| 4MCO432A003 | u | CODO GALVA 45º SEGMENTADO JG INTRAFLEX AL-32 CONAIRE D=355 (material) | 74.76 |
| 4MCO432A004 | u | CODO GALVA 45º SEGMENTADO JG INTRAFLEX AL-32 CONAIRE D=400 (material) | 90.18 |
| 4MCO432A005 | u | CODO GALVA 45º SEGMENTADO JG INTRAFLEX AL-32 CONAIRE D=450 (material) | 105.75 |
| 4MCO432A006 | u | CODO GALVA 45º SEGMENTADO JG INTRAFLEX AL-32 CONAIRE D=500 (material) | 126.83 |
| 4MCO432A007 | u | CODO GALVA 45º SEGMENTADO JG INTRAFLEX AL-32 CONAIRE D=560 (material) | 152.54 |
| 4MCO432A008 | u | CODO GALVA 45º SEGMENTADO JG INTRAFLEX AL-32 CONAIRE D=600 (material) | 180.62 |
| 4MCO432A009 | u | CODO GALVA 45º SEGMENTADO JG INTRAFLEX AL-32 CONAIRE D=630 (material) | 194.97 |
| 4MCO432A010 | u | CODO GALVA 45º SEGMENTADO JG INTRAFLEX AL-32 CONAIRE D=710 (material) | 238.51 |
| 4MCO432A011 | u | CODO GALVA 45º SEGMENTADO JG INTRAFLEX AL-32 CONAIRE D=800 (material) | 313.1 |
| 4MCO932A001 | u | CODO GALVA 90º SEGMENTADO JG INTRAFLEX AL-32 CONAIRE D=250 (material) | 73.9 |
| 4MCO932A002 | u | CODO GALVA 90º SEGMENTADO JG INTRAFLEX AL-32 CONAIRE D=300 (material) | 83.02 |
| 4MCO932A003 | u | CODO GALVA 90º SEGMENTADO JG INTRAFLEX AL-32 CONAIRE D=355 (material) | 116.99 |
| 4MCO932A004 | u | CODO GALVA 90º SEGMENTADO JG INTRAFLEX AL-32 CONAIRE D=400 (material) | 143.3 |
| 4MCO932A005 | u | CODO GALVA 90º SEGMENTADO JG INTRAFLEX AL-32 CONAIRE D=450 (material) | 171.72 |
| 4MCO932A006 | u | CODO GALVA 90º SEGMENTADO JG INTRAFLEX AL-32 CONAIRE D=500 (material) | 219.53 |
| 4MCO932A007 | u | CODO GALVA 90º SEGMENTADO JG INTRAFLEX AL-32 CONAIRE D=560 (material) | 259.49 |
| 4MCO932A008 | u | CODO GALVA 90º SEGMENTADO JG INTRAFLEX AL-32 CONAIRE D=600 (material) | 301.01 |
| 4MCO932A009 | u | CODO GALVA 90º SEGMENTADO JG INTRAFLEX AL-32 CONAIRE D=630 (material) | 326.72 |
| 4MCO932A010 | u | CODO GALVA 90º SEGMENTADO JG INTRAFLEX AL-32 CONAIRE D=710 (material) | 409.54 |
| 4MCO932A011 | u | CODO GALVA 90º SEGMENTADO JG INTRAFLEX AL-32 CONAIRE D=800 (material) | 553.31 |
| 4MME32A001 | u | MANGUITO DE UNION GALVA SEGMENTADO JG INTRAFLEX AL-32 CONAIRE D=250 (material) | 17.17 |
| 4MME32A002 | u | MANGUITO DE UNION GALVA SEGMENTADO JG INTRAFLEX AL-32 CONAIRE D=300 (material) | 21.31 |
| 4MME32A003 | u | MANGUITO DE UNION GALVA SEGMENTADO JG INTRAFLEX AL-32 CONAIRE D=355 (material) | 23.9 |
| 4MME32A004 | u | MANGUITO DE UNION GALVA SEGMENTADO JG INTRAFLEX AL-32 CONAIRE D=400 (material) | 26.96 |
| 4MME32A005 | u | MANGUITO DE UNION GALVA SEGMENTADO JG INTRAFLEX AL-32 CONAIRE D=450 (material) | 29.08 |
| 4MME32A006 | u | MANGUITO DE UNION GALVA SEGMENTADO JG INTRAFLEX AL-32 CONAIRE D=500 (material) | 32.01 |
| 4MME32A007 | u | MANGUITO DE UNION GALVA SEGMENTADO JG INTRAFLEX AL-32 CONAIRE D=560 (material) | 37.03 |
| 4MME32A008 | u | MANGUITO DE UNION GALVA SEGMENTADO JG INTRAFLEX AL-32 CONAIRE D=600 (material) | 38.37 |
| 4MME32A009 | u | MANGUITO DE UNION GALVA SEGMENTADO JG INTRAFLEX AL-32 CONAIRE D=630 (material) | 40.6 |
| 4MME32A010 | u | MANGUITO DE UNION GALVA SEGMENTADO JG INTRAFLEX AL-32 CONAIRE D=710 (material) | 45.07 |
| 4MME32A011 | u | MANGUITO DE UNION GALVA SEGMENTADO JG INTRAFLEX AL-32 CONAIRE D=800 (material) | 49.32 |
| 4MMR1532A001 | ml | TUBO HELICOIDAL GALVA JG INTRAFLEX AL-32x1500 CONAIRE D=250 (material) | 99.95 |
| 4MMR1532A002 | ml | TUBO HELICOIDAL GALVA JG INTRAFLEX AL-32x1500 CONAIRE D=300 (material) | 118.12 |
| 4MMR1532A003 | ml | TUBO HELICOIDAL GALVA JG INTRAFLEX AL-32x1500 CONAIRE D=355 (material) | 133.44 |
| 4MMR1532A004 | ml | TUBO HELICOIDAL GALVA JG INTRAFLEX AL-32x1500 CONAIRE D=400 (material) | 166.8 |
| 4MMR1532A005 | ml | TUBO HELICOIDAL GALVA JG INTRAFLEX AL-32x1500 CONAIRE D=450 (material) | 186.86 |
| 4MMR1532A006 | ml | TUBO HELICOIDAL GALVA JG INTRAFLEX AL-32x1500 CONAIRE D=500 (material) | 207.07 |
| 4MMR1532A007 | ml | TUBO HELICOIDAL GALVA JG INTRAFLEX AL-32x1500 CONAIRE D=560 (material) | 231.54 |
| 4MMR1532A008 | ml | TUBO HELICOIDAL GALVA JG INTRAFLEX AL-32x1500 CONAIRE D=600 (material) | 247.23 |
| 4MMR1532A009 | ml | TUBO HELICOIDAL GALVA JG INTRAFLEX AL-32x1500 CONAIRE D=630 (material) | 259.7 |
| 4MMR1532A010 | ml | TUBO HELICOIDAL GALVA JG INTRAFLEX AL-32x1500 CONAIRE D=710 (material) | 291.89 |
| 4MMR1532A011 | ml | TUBO HELICOIDAL GALVA JG INTRAFLEX AL-32x1500 CONAIRE D=800 (material) | 353.1 |
| 4MMR3032A001 | ml | TUBO HELICOIDAL GALVA JG INTRAFLEX AL-32x3000 CONAIRE D=500 (material) | 383.1 |
| 4MMR3032A002 | ml | TUBO HELICOIDAL GALVA JG INTRAFLEX AL-32x3000 CONAIRE D=560 (material) | 428.67 |
| 4MMR3032A003 | ml | TUBO HELICOIDAL GALVA JG INTRAFLEX AL-32x3000 CONAIRE D=600 (material) | 458.16 |
| 4MMR3032A004 | ml | TUBO HELICOIDAL GALVA JG INTRAFLEX AL-32x3000 CONAIRE D=630 (material) | 479.78 |
| 4MMR3032A005 | ml | TUBO HELICOIDAL GALVA JG INTRAFLEX AL-32x3000 CONAIRE D=710 (material) | 540.87 |
| 4MMR3032A006 | ml | TUBO HELICOIDAL GALVA JG INTRAFLEX AL-32x3000 CONAIRE D=800 (material) | 651.28 |
| 4MRC32A001 | u | REDUCCION CONCENTRICA GALVA SEGMENTADA JG INTRAFLEX AL-32 CONAIRE D=300/250 (material) | 71.36 |
| 4MRC32A002 | u | REDUCCION CONCENTRICA GALVA SEGMENTADA JG INTRAFLEX AL-32 CONAIRE D=355/250 (material) | 82.13 |
| 4MRC32A003 | u | REDUCCION CONCENTRICA GALVA SEGMENTADA JG INTRAFLEX AL-32 CONAIRE D=355/300 (material) | 82.03 |
| 4MRC32A004 | u | REDUCCION CONCENTRICA GALVA SEGMENTADA JG INTRAFLEX AL-32 CONAIRE D=400/250 (material) | 107.18 |
| 4MRC32A005 | u | REDUCCION CONCENTRICA GALVA SEGMENTADA JG INTRAFLEX AL-32 CONAIRE D=400/300 (material) | 106.9 |
| 4MRC32A006 | u | REDUCCION CONCENTRICA GALVA SEGMENTADA JG INTRAFLEX AL-32 CONAIRE D=400/355 (material) | 106.43 |
| 4MRC32A007 | u | REDUCCION CONCENTRICA GALVA SEGMENTADA JG INTRAFLEX AL-32 CONAIRE D=450/250 (material) | 123.16 |
| 4MRC32A008 | u | REDUCCION CONCENTRICA GALVA SEGMENTADA JG INTRAFLEX AL-32 CONAIRE D=450/300 (material) | 121.32 |
| 4MRC32A009 | u | REDUCCION CONCENTRICA GALVA SEGMENTADA JG INTRAFLEX AL-32 CONAIRE D=450/355 (material) | 120.11 |
| 4MRC32A010 | u | REDUCCION CONCENTRICA GALVA SEGMENTADA JG INTRAFLEX AL-32 CONAIRE D=450/400 (material) | 119.44 |
| 4MRC32A011 | u | REDUCCION CONCENTRICA GALVA SEGMENTADA JG INTRAFLEX AL-32 CONAIRE D=500/250 (material) | 150.41 |
| 4MRC32A012 | u | REDUCCION CONCENTRICA GALVA SEGMENTADA JG INTRAFLEX AL-32 CONAIRE D=500/300 (material) | 147.05 |
| 4MRC32A013 | u | REDUCCION CONCENTRICA GALVA SEGMENTADA JG INTRAFLEX AL-32 CONAIRE D=500/355 (material) | 143.98 |
| 4MRC32A014 | u | REDUCCION CONCENTRICA GALVA SEGMENTADA JG INTRAFLEX AL-32 CONAIRE D=500/400 (material) | 142.03 |
| 4MRC32A015 | u | REDUCCION CONCENTRICA GALVA SEGMENTADA JG INTRAFLEX AL-32 CONAIRE D=500/450 (material) | 141.79 |
| 4MRC32A016 | u | REDUCCION CONCENTRICA GALVA SEGMENTADA JG INTRAFLEX AL-32 CONAIRE D=560/250 (material) | 211.41 |
| 4MRC32A017 | u | REDUCCION CONCENTRICA GALVA SEGMENTADA JG INTRAFLEX AL-32 CONAIRE D=560/300 (material) | 186.05 |
| 4MRC32A018 | u | REDUCCION CONCENTRICA GALVA SEGMENTADA JG INTRAFLEX AL-32 CONAIRE D=560/355 (material) | 182.7 |
| 4MRC32A019 | u | REDUCCION CONCENTRICA GALVA SEGMENTADA JG INTRAFLEX AL-32 CONAIRE D=560/400 (material) | 180.35 |
| 4MRC32A020 | u | REDUCCION CONCENTRICA GALVA SEGMENTADA JG INTRAFLEX AL-32 CONAIRE D=560/450 (material) | 178.85 |
| 4MRC32A021 | u | REDUCCION CONCENTRICA GALVA SEGMENTADA JG INTRAFLEX AL-32 CONAIRE D=560/500 (material) | 177.53 |
| 4MRC32A022 | u | REDUCCION CONCENTRICA GALVA SEGMENTADA JG INTRAFLEX AL-32 CONAIRE D=600/250 (material) | 211.41 |
| 4MRC32A023 | u | REDUCCION CONCENTRICA GALVA SEGMENTADA JG INTRAFLEX AL-32 CONAIRE D=600/300 (material) | 208.12 |
| 4MRC32A024 | u | REDUCCION CONCENTRICA GALVA SEGMENTADA JG INTRAFLEX AL-32 CONAIRE D=600/355 (material) | 203.56 |
| 4MRC32A025 | u | REDUCCION CONCENTRICA GALVA SEGMENTADA JG INTRAFLEX AL-32 CONAIRE D=600/400 (material) | 200.8 |
| 4MRC32A026 | u | REDUCCION CONCENTRICA GALVA SEGMENTADA JG INTRAFLEX AL-32 CONAIRE D=600/450 (material) | 201.62 |
| 4MRC32A027 | u | REDUCCION CONCENTRICA GALVA SEGMENTADA JG INTRAFLEX AL-32 CONAIRE D=600/500 (material) | 195.55 |
| 4MRC32A028 | u | REDUCCION CONCENTRICA GALVA SEGMENTADA JG INTRAFLEX AL-32 CONAIRE D=600/560 (material) | 195.02 |
| 4MRC32A029 | u | REDUCCION CONCENTRICA GALVA SEGMENTADA JG INTRAFLEX AL-32 CONAIRE D=630/250 (material) | 239.41 |
| 4MRC32A030 | u | REDUCCION CONCENTRICA GALVA SEGMENTADA JG INTRAFLEX AL-32 CONAIRE D=630/300 (material) | 237.74 |
| 4MRC32A031 | u | REDUCCION CONCENTRICA GALVA SEGMENTADA JG INTRAFLEX AL-32 CONAIRE D=630/355 (material) | 234.41 |
| 4MRC32A032 | u | REDUCCION CONCENTRICA GALVA SEGMENTADA JG INTRAFLEX AL-32 CONAIRE D=630/400 (material) | 232.13 |
| 4MRC32A033 | u | REDUCCION CONCENTRICA GALVA SEGMENTADA JG INTRAFLEX AL-32 CONAIRE D=630/450 (material) | 229.64 |
| 4MRC32A034 | u | REDUCCION CONCENTRICA GALVA SEGMENTADA JG INTRAFLEX AL-32 CONAIRE D=630/500 (material) | 276.16 |
| 4MRC32A035 | u | REDUCCION CONCENTRICA GALVA SEGMENTADA JG INTRAFLEX AL-32 CONAIRE D=630/560 (material) | 229.32 |
| 4MRC32A036 | u | REDUCCION CONCENTRICA GALVA SEGMENTADA JG INTRAFLEX AL-32 CONAIRE D=630/600 (material) | 283.82 |
| 4MRC32A037 | u | REDUCCION CONCENTRICA GALVA SEGMENTADA JG INTRAFLEX AL-32 CONAIRE D=710/250 (material) | 286.14 |
| 4MRC32A038 | u | REDUCCION CONCENTRICA GALVA SEGMENTADA JG INTRAFLEX AL-32 CONAIRE D=710/300 (material) | 284.49 |
| 4MRC32A039 | u | REDUCCION CONCENTRICA GALVA SEGMENTADA JG INTRAFLEX AL-32 CONAIRE D=710/355 (material) | 283.15 |
| 4MRC32A040 | u | REDUCCION CONCENTRICA GALVA SEGMENTADA JG INTRAFLEX AL-32 CONAIRE D=710/400 (material) | 274.81 |
| 4MRC32A041 | u | REDUCCION CONCENTRICA GALVA SEGMENTADA JG INTRAFLEX AL-32 CONAIRE D=710/450 (material) | 269.19 |
| 4MRC32A042 | u | REDUCCION CONCENTRICA GALVA SEGMENTADA JG INTRAFLEX AL-32 CONAIRE D=710/500 (material) | 264.42 |
| 4MRC32A043 | u | REDUCCION CONCENTRICA GALVA SEGMENTADA JG INTRAFLEX AL-32 CONAIRE D=710/560 (material) | 262.78 |
| 4MRC32A044 | u | REDUCCION CONCENTRICA GALVA SEGMENTADA JG INTRAFLEX AL-32 CONAIRE D=710/600 (material) | 261.6 |
| 4MRC32A045 | u | REDUCCION CONCENTRICA GALVA SEGMENTADA JG INTRAFLEX AL-32 CONAIRE D=710/630 (material) | 259.48 |
| 4MRC32A046 | u | REDUCCION CONCENTRICA GALVA SEGMENTADA JG INTRAFLEX AL-32 CONAIRE D=800/300 (material) | 368.6 |
| 4MRC32A047 | u | REDUCCION CONCENTRICA GALVA SEGMENTADA JG INTRAFLEX AL-32 CONAIRE D=800/355 (material) | 361.38 |
| 4MRC32A048 | u | REDUCCION CONCENTRICA GALVA SEGMENTADA JG INTRAFLEX AL-32 CONAIRE D=800/400 (material) | 354.63 |
| 4MRC32A049 | u | REDUCCION CONCENTRICA GALVA SEGMENTADA JG INTRAFLEX AL-32 CONAIRE D=800/450 (material) | 346.5 |
| 4MRC32A050 | u | REDUCCION CONCENTRICA GALVA SEGMENTADA JG INTRAFLEX AL-32 CONAIRE D=800/500 (material) | 338.16 |
| 4MRC32A051 | u | REDUCCION CONCENTRICA GALVA SEGMENTADA JG INTRAFLEX AL-32 CONAIRE D=800/560 (material) | 328.95 |
| 4MRC32A052 | u | REDUCCION CONCENTRICA GALVA SEGMENTADA JG INTRAFLEX AL-32 CONAIRE D=800/600 (material) | 323.3 |
| 4MRC32A053 | u | REDUCCION CONCENTRICA GALVA SEGMENTADA JG INTRAFLEX AL-32 CONAIRE D=800/630 (material) | 321.57 |
| 4MRC32A054 | u | REDUCCION CONCENTRICA GALVA SEGMENTADA JG INTRAFLEX AL-32 CONAIRE D=800/710 (material) | 316.39 |
| 4MT32A001 | u | TAPA CIEGA GALVA SEGMENTADA JG INTRAFLEX AL-32 CONAIRE D=250 (material) | 18.48 |
| 4MT32A002 | u | TAPA CIEGA GALVA SEGMENTADA JG INTRAFLEX AL-32 CONAIRE D=300 (material) | 31.55 |
| 4MT32A003 | u | TAPA CIEGA GALVA SEGMENTADA JG INTRAFLEX AL-32 CONAIRE D=355 (material) | 47.93 |
| 4MT32A004 | u | TAPA CIEGA GALVA SEGMENTADA JG INTRAFLEX AL-32 CONAIRE D=400 (material) | 56.44 |
| 4MT32A005 | u | TAPA CIEGA GALVA SEGMENTADA JG INTRAFLEX AL-32 CONAIRE D=450 (material) | 67.19 |
| 4MT32A006 | u | TAPA CIEGA GALVA SEGMENTADA JG INTRAFLEX AL-32 CONAIRE D=500 (material) | 74.26 |
| 4MT32A007 | u | TAPA CIEGA GALVA SEGMENTADA JG INTRAFLEX AL-32 CONAIRE D=560 (material) | 89.02 |
| 4MT32A008 | u | TAPA CIEGA GALVA SEGMENTADA JG INTRAFLEX AL-32 CONAIRE D=600 (material) | 100.33 |
| 4MT32A009 | u | TAPA CIEGA GALVA SEGMENTADA JG INTRAFLEX AL-32 CONAIRE D=630 (material) | 111.64 |
| 4MT32A010 | u | TAPA CIEGA GALVA SEGMENTADA JG INTRAFLEX AL-32 CONAIRE D=710 (material) | 130.22 |
| 4MT32A011 | u | TAPA CIEGA GALVA SEGMENTADA JG INTRAFLEX AL-32 CONAIRE D=800 (material) | 148.44 |
| 4MTS932A001 | u | TE SIMPLE GALVA 90º SEGMENTADA JG INTRAFLEX AL-32 CONAIRE D=250 (material) | 81.22 |
| 4MTS932A002 | u | TE SIMPLE GALVA 90º SEGMENTADA JG INTRAFLEX AL-32 CONAIRE D=300 (material) | 85.03 |
| 4MTS932A003 | u | TE SIMPLE GALVA 90º SEGMENTADA JG INTRAFLEX AL-32 CONAIRE D=355 (material) | 121.35 |
| 4MTS932A004 | u | TE SIMPLE GALVA 90º SEGMENTADA JG INTRAFLEX AL-32 CONAIRE D=400 (material) | 147.85 |
| 4MTS932A005 | u | TE SIMPLE GALVA 90º SEGMENTADA JG INTRAFLEX AL-32 CONAIRE D=450 (material) | 162.89 |
| 4MTS932A006 | u | TE SIMPLE GALVA 90º SEGMENTADA JG INTRAFLEX AL-32 CONAIRE D=500 (material) | 212.28 |
| 4MTS932A007 | u | TE SIMPLE GALVA 90º SEGMENTADA JG INTRAFLEX AL-32 CONAIRE D=560 (material) | 252.99 |
| 4MTS932A008 | u | TE SIMPLE GALVA 90º SEGMENTADA JG INTRAFLEX AL-32 CONAIRE D=600 (material) | 287.19 |
| 4MTS932A009 | u | TE SIMPLE GALVA 90º SEGMENTADA JG INTRAFLEX AL-32 CONAIRE D=630 (material) | 310.29 |
| 4MTS932A010 | u | TE SIMPLE GALVA 90º SEGMENTADA JG INTRAFLEX AL-32 CONAIRE D=710 (material) | 388.92 |
| 4MTS932A011 | u | TE SIMPLE GALVA 90º SEGMENTADA JG INTRAFLEX AL-32 CONAIRE D=800 (material) | 498.71 |

###### 0303010105 JG INTRAFLEX MB

###### 030103020301 JG SPIRO INTRAFLEX MB-9

###### 4MMR3009P Modulos Rectos

| Código | Ud | Descripción | Precio |
|---|---|---|---|
| 4MMR3009P001 | ml | TUBO HELICOIDAL GALVA JG INTRAFLEX MB-9x3000 CONAIRE D=500 (material) | 215.42 |
| 4MMR3009P002 | ml | TUBO HELICOIDAL GALVA JG INTRAFLEX MB-9x3000 CONAIRE D=560 (material) | 240.89 |
| 4MMR3009P003 | ml | TUBO HELICOIDAL GALVA JG INTRAFLEX MB-9x3000 CONAIRE D=600 (material) | 257.27 |
| 4MMR3009P004 | ml | TUBO HELICOIDAL GALVA JG INTRAFLEX MB-9x3000 CONAIRE D=630 (material) | 269.28 |
| 4MMR3009P005 | ml | TUBO HELICOIDAL GALVA JG INTRAFLEX MB-9x3000 CONAIRE D=710 (material) | 303.29 |
| 4MMR3009P006 | ml | TUBO HELICOIDAL GALVA JG INTRAFLEX MB-9x3000 CONAIRE D=800 (material) | 376.14 |
| 4MMR1509P001 | ml | TUBO HELICOIDAL GALVA JG INTRAFLEX MB-9x1500 CONAIRE D=250 (material) | 49.59 |
| 4MMR1509P002 | ml | TUBO HELICOIDAL GALVA JG INTRAFLEX MB-9x1500 CONAIRE D=300 (material) | 57.88 |
| 4MMR1509P003 | ml | TUBO HELICOIDAL GALVA JG INTRAFLEX MB-9x1500 CONAIRE D=355 (material) | 72.94 |
| 4MMR1509P004 | ml | TUBO HELICOIDAL GALVA JG INTRAFLEX MB-9x1500 CONAIRE D=400 (material) | 81.67 |
| 4MMR1509P005 | ml | TUBO HELICOIDAL GALVA JG INTRAFLEX MB-9x1500 CONAIRE D=450 (material) | 91.39 |
| 4MMR1509P006 | ml | TUBO HELICOIDAL GALVA JG INTRAFLEX MB-9x1500 CONAIRE D=500 (material) | 109.21 |
| 4MMR1509P007 | ml | TUBO HELICOIDAL GALVA JG INTRAFLEX MB-9x1500 CONAIRE D=560 (material) | 121.9 |
| 4MMR1509P008 | ml | TUBO HELICOIDAL GALVA JG INTRAFLEX MB-9x1500 CONAIRE D=600 (material) | 130.28 |
| 4MMR1509P009 | ml | TUBO HELICOIDAL GALVA JG INTRAFLEX MB-9x1500 CONAIRE D=630 (material) | 136.59 |
| 4MMR1509P010 | ml | TUBO HELICOIDAL GALVA JG INTRAFLEX MB-9x1500 CONAIRE D=710 (material) | 153.6 |
| 4MMR1509P011 | ml | TUBO HELICOIDAL GALVA JG INTRAFLEX MB-9x1500 CONAIRE D=800 (material) | 190.16 |

###### 4MCO409P Codos

| Código | Ud | Descripción | Precio |
|---|---|---|---|
| 4MCO409P001 | u | CODO GALVA 45º SEGMENTADO JG INTRAFLEX MB-9 CONAIRE D=250 (material) | 36.09 |
| 4MCO409P002 | u | CODO GALVA 45º SEGMENTADO JG INTRAFLEX MB-9 CONAIRE D=300 (material) | 38.81 |
| 4MCO409P003 | u | CODO GALVA 45º SEGMENTADO JG INTRAFLEX MB-9 CONAIRE D=355 (material) | 50.5 |
| 4MCO409P004 | u | CODO GALVA 45º SEGMENTADO JG INTRAFLEX MB-9 CONAIRE D=400 (material) | 59.77 |
| 4MCO409P005 | u | CODO GALVA 45º SEGMENTADO JG INTRAFLEX MB-9 CONAIRE D=450 (material) | 69.1 |
| 4MCO409P006 | u | CODO GALVA 45º SEGMENTADO JG INTRAFLEX MB-9 CONAIRE D=500 (material) | 84.45 |
| 4MCO409P007 | u | CODO GALVA 45º SEGMENTADO JG INTRAFLEX MB-9 CONAIRE D=560 (material) | 99.74 |
| 4MCO409P008 | u | CODO GALVA 45º SEGMENTADO JG INTRAFLEX MB-9 CONAIRE D=600 (material) | 118.68 |
| 4MCO409P009 | u | CODO GALVA 45º SEGMENTADO JG INTRAFLEX MB-9 CONAIRE D=630 (material) | 127.61 |
| 4MCO409P010 | u | CODO GALVA 45º SEGMENTADO JG INTRAFLEX MB-9 CONAIRE D=710 (material) | 154.88 |
| 4MCO409P011 | u | CODO GALVA 45º SEGMENTADO JG INTRAFLEX MB-9 CONAIRE D=800 (material) | 209.94 |
| 4MCO909P001 | u | CODO GALVA 90º SEGMENTADO JG INTRAFLEX MB-9 CONAIRE D=250 (material) | 51.13 |
| 4MCO909P002 | u | CODO GALVA 90º SEGMENTADO JG INTRAFLEX MB-9 CONAIRE D=300 (material) | 56.27 |
| 4MCO909P003 | u | CODO GALVA 90º SEGMENTADO JG INTRAFLEX MB-9 CONAIRE D=355 (material) | 76.75 |
| 4MCO909P004 | u | CODO GALVA 90º SEGMENTADO JG INTRAFLEX MB-9 CONAIRE D=400 (material) | 91.54 |
| 4MCO909P005 | u | CODO GALVA 90º SEGMENTADO JG INTRAFLEX MB-9 CONAIRE D=450 (material) | 107.98 |
| 4MCO909P006 | u | CODO GALVA 90º SEGMENTADO JG INTRAFLEX MB-9 CONAIRE D=500 (material) | 141.74 |
| 4MCO909P007 | u | CODO GALVA 90º SEGMENTADO JG INTRAFLEX MB-9 CONAIRE D=560 (material) | 165.04 |
| 4MCO909P008 | u | CODO GALVA 90º SEGMENTADO JG INTRAFLEX MB-9 CONAIRE D=600 (material) | 189.72 |
| 4MCO909P009 | u | CODO GALVA 90º SEGMENTADO JG INTRAFLEX MB-9 CONAIRE D=630 (material) | 204.57 |
| 4MCO909P010 | u | CODO GALVA 90º SEGMENTADO JG INTRAFLEX MB-9 CONAIRE D=710 (material) | 255.93 |
| 4MCO909P011 | u | CODO GALVA 90º SEGMENTADO JG INTRAFLEX MB-9 CONAIRE D=800 (material) | 361.18 |

###### 4MRC09P Reducciones

| Código | Ud | Descripción | Precio |
|---|---|---|---|
| 4MRC09P001 | u | REDUCCION CONCENTRICA GALVA SEGMENTADA JG INTRAFLEX MB-9 CONAIRE D=300/250 (material) | 47.49 |
| 4MRC09P002 | u | REDUCCION CONCENTRICA GALVA SEGMENTADA JG INTRAFLEX MB-9 CONAIRE D=355/250 (material) | 54.38 |
| 4MRC09P003 | u | REDUCCION CONCENTRICA GALVA SEGMENTADA JG INTRAFLEX MB-9 CONAIRE D=355/300 (material) | 54.33 |
| 4MRC09P004 | u | REDUCCION CONCENTRICA GALVA SEGMENTADA JG INTRAFLEX MB-9 CONAIRE D=400/250 (material) | 69.22 |
| 4MRC09P005 | u | REDUCCION CONCENTRICA GALVA SEGMENTADA JG INTRAFLEX MB-9 CONAIRE D=400/300 (material) | 69.08 |
| 4MRC09P006 | u | REDUCCION CONCENTRICA GALVA SEGMENTADA JG INTRAFLEX MB-9 CONAIRE D=400/355 (material) | 69.69 |
| 4MRC09P007 | u | REDUCCION CONCENTRICA GALVA SEGMENTADA JG INTRAFLEX MB-9 CONAIRE D=450/250 (material) | 78.91 |
| 4MRC09P008 | u | REDUCCION CONCENTRICA GALVA SEGMENTADA JG INTRAFLEX MB-9 CONAIRE D=450/300 (material) | 77.93 |
| 4MRC09P009 | u | REDUCCION CONCENTRICA GALVA SEGMENTADA JG INTRAFLEX MB-9 CONAIRE D=450/355 (material) | 77.27 |
| 4MRC09P010 | u | REDUCCION CONCENTRICA GALVA SEGMENTADA JG INTRAFLEX MB-9 CONAIRE D=450/400 (material) | 78.82 |
| 4MRC09P011 | u | REDUCCION CONCENTRICA GALVA SEGMENTADA JG INTRAFLEX MB-9 CONAIRE D=500/250 (material) | 98.77 |
| 4MRC09P012 | u | REDUCCION CONCENTRICA GALVA SEGMENTADA JG INTRAFLEX MB-9 CONAIRE D=500/300 (material) | 96.84 |
| 4MRC09P013 | u | REDUCCION CONCENTRICA GALVA SEGMENTADA JG INTRAFLEX MB-9 CONAIRE D=500/355 (material) | 95.27 |
| 4MRC09P014 | u | REDUCCION CONCENTRICA GALVA SEGMENTADA JG INTRAFLEX MB-9 CONAIRE D=500/400 (material) | 94.16 |
| 4MRC09P015 | u | REDUCCION CONCENTRICA GALVA SEGMENTADA JG INTRAFLEX MB-9 CONAIRE D=500/450 (material) | 94.01 |
| 4MRC09P016 | u | REDUCCION CONCENTRICA GALVA SEGMENTADA JG INTRAFLEX MB-9 CONAIRE D=560/250 (material) | 122.51 |
| 4MRC09P017 | u | REDUCCION CONCENTRICA GALVA SEGMENTADA JG INTRAFLEX MB-9 CONAIRE D=560/300 (material) | 120.85 |
| 4MRC09P018 | u | REDUCCION CONCENTRICA GALVA SEGMENTADA JG INTRAFLEX MB-9 CONAIRE D=560/355 (material) | 118.93 |
| 4MRC09P019 | u | REDUCCION CONCENTRICA GALVA SEGMENTADA JG INTRAFLEX MB-9 CONAIRE D=560/400 (material) | 117.58 |
| 4MRC09P020 | u | REDUCCION CONCENTRICA GALVA SEGMENTADA JG INTRAFLEX MB-9 CONAIRE D=560/450 (material) | 116.73 |
| 4MRC09P021 | u | REDUCCION CONCENTRICA GALVA SEGMENTADA JG INTRAFLEX MB-9 CONAIRE D=560/500 (material) | 116.99 |
| 4MRC09P022 | u | REDUCCION CONCENTRICA GALVA SEGMENTADA JG INTRAFLEX MB-9 CONAIRE D=600/250 (material) | 136.31 |
| 4MRC09P023 | u | REDUCCION CONCENTRICA GALVA SEGMENTADA JG INTRAFLEX MB-9 CONAIRE D=600/300 (material) | 134.59 |
| 4MRC09P024 | u | REDUCCION CONCENTRICA GALVA SEGMENTADA JG INTRAFLEX MB-9 CONAIRE D=600/355 (material) | 131.97 |
| 4MRC09P025 | u | REDUCCION CONCENTRICA GALVA SEGMENTADA JG INTRAFLEX MB-9 CONAIRE D=600/400 (material) | 130.8 |
| 4MRC09P026 | u | REDUCCION CONCENTRICA GALVA SEGMENTADA JG INTRAFLEX MB-9 CONAIRE D=600/450 (material) | 147.34 |
| 4MRC09P027 | u | REDUCCION CONCENTRICA GALVA SEGMENTADA JG INTRAFLEX MB-9 CONAIRE D=600/500 (material) | 127.8 |
| 4MRC09P028 | u | REDUCCION CONCENTRICA GALVA SEGMENTADA JG INTRAFLEX MB-9 CONAIRE D=600/560 (material) | 128.78 |
| 4MRC09P029 | u | REDUCCION CONCENTRICA GALVA SEGMENTADA JG INTRAFLEX MB-9 CONAIRE D=630/250 (material) | 153.21 |
| 4MRC09P030 | u | REDUCCION CONCENTRICA GALVA SEGMENTADA JG INTRAFLEX MB-9 CONAIRE D=630/300 (material) | 152.62 |
| 4MRC09P031 | u | REDUCCION CONCENTRICA GALVA SEGMENTADA JG INTRAFLEX MB-9 CONAIRE D=630/355 (material) | 150.72 |
| 4MRC09P032 | u | REDUCCION CONCENTRICA GALVA SEGMENTADA JG INTRAFLEX MB-9 CONAIRE D=630/400 (material) | 149.6 |
| 4MRC09P033 | u | REDUCCION CONCENTRICA GALVA SEGMENTADA JG INTRAFLEX MB-9 CONAIRE D=630/450 (material) | 148.17 |
| 4MRC09P034 | u | REDUCCION CONCENTRICA GALVA SEGMENTADA JG INTRAFLEX MB-9 CONAIRE D=630/500 (material) | 147.44 |
| 4MRC09P035 | u | REDUCCION CONCENTRICA GALVA SEGMENTADA JG INTRAFLEX MB-9 CONAIRE D=630/560 (material) | 148 |
| 4MRC09P036 | u | REDUCCION CONCENTRICA GALVA SEGMENTADA JG INTRAFLEX MB-9 CONAIRE D=630/600 (material) | 149.6 |
| 4MRC09P037 | u | REDUCCION CONCENTRICA GALVA SEGMENTADA JG INTRAFLEX MB-9 CONAIRE D=710/250 (material) | 183.31 |
| 4MRC09P038 | u | REDUCCION CONCENTRICA GALVA SEGMENTADA JG INTRAFLEX MB-9 CONAIRE D=710/300 (material) | 173.87 |
| 4MRC09P039 | u | REDUCCION CONCENTRICA GALVA SEGMENTADA JG INTRAFLEX MB-9 CONAIRE D=710/355 (material) | 178.58 |
| 4MRC09P040 | u | REDUCCION CONCENTRICA GALVA SEGMENTADA JG INTRAFLEX MB-9 CONAIRE D=710/400 (material) | 166.68 |
| 4MRC09P041 | u | REDUCCION CONCENTRICA GALVA SEGMENTADA JG INTRAFLEX MB-9 CONAIRE D=710/450 (material) | 172.97 |
| 4MRC09P042 | u | REDUCCION CONCENTRICA GALVA SEGMENTADA JG INTRAFLEX MB-9 CONAIRE D=710/500 (material) | 170.25 |
| 4MRC09P043 | u | REDUCCION CONCENTRICA GALVA SEGMENTADA JG INTRAFLEX MB-9 CONAIRE D=710/560 (material) | 167.82 |
| 4MRC09P044 | u | REDUCCION CONCENTRICA GALVA SEGMENTADA JG INTRAFLEX MB-9 CONAIRE D=710/600 (material) | 169.8 |
| 4MRC09P045 | u | REDUCCION CONCENTRICA GALVA SEGMENTADA JG INTRAFLEX MB-9 CONAIRE D=710/630 (material) | 170.26 |
| 4MRC09P046 | u | REDUCCION CONCENTRICA GALVA SEGMENTADA JG INTRAFLEX MB-9 CONAIRE D=800/300 (material) | 243.19 |
| 4MRC09P047 | u | REDUCCION CONCENTRICA GALVA SEGMENTADA JG INTRAFLEX MB-9 CONAIRE D=800/355 (material) | 238.84 |
| 4MRC09P048 | u | REDUCCION CONCENTRICA GALVA SEGMENTADA JG INTRAFLEX MB-9 CONAIRE D=800/400 (material) | 234.75 |
| 4MRC09P049 | u | REDUCCION CONCENTRICA GALVA SEGMENTADA JG INTRAFLEX MB-9 CONAIRE D=800/450 (material) | 229.86 |
| 4MRC09P050 | u | REDUCCION CONCENTRICA GALVA SEGMENTADA JG INTRAFLEX MB-9 CONAIRE D=800/500 (material) | 224.81 |
| 4MRC09P051 | u | REDUCCION CONCENTRICA GALVA SEGMENTADA JG INTRAFLEX MB-9 CONAIRE D=800/560 (material) | 219.42 |
| 4MRC09P052 | u | REDUCCION CONCENTRICA GALVA SEGMENTADA JG INTRAFLEX MB-9 CONAIRE D=800/600 (material) | 216 |
| 4MRC09P053 | u | REDUCCION CONCENTRICA GALVA SEGMENTADA JG INTRAFLEX MB-9 CONAIRE D=800/630 (material) | 215.67 |
| 4MRC09P054 | u | REDUCCION CONCENTRICA GALVA SEGMENTADA JG INTRAFLEX MB-9 CONAIRE D=800/710 (material) | 212.56 |

###### 4MTS909P Tes

| Código | Ud | Descripción | Precio |
|---|---|---|---|
| 4MTS909P001 | u | TE SIMPLE GALVA 90º SEGMENTADA JG INTRAFLEX MB-9 CONAIRE D=250 (material) | 55.5 |
| 4MTS909P002 | u | TE SIMPLE GALVA 90º SEGMENTADA JG INTRAFLEX MB-9 CONAIRE D=300 (material) | 57.65 |
| 4MTS909P003 | u | TE SIMPLE GALVA 90º SEGMENTADA JG INTRAFLEX MB-9 CONAIRE D=355 (material) | 77.68 |
| 4MTS909P004 | u | TE SIMPLE GALVA 90º SEGMENTADA JG INTRAFLEX MB-9 CONAIRE D=400 (material) | 94.53 |
| 4MTS909P005 | u | TE SIMPLE GALVA 90º SEGMENTADA JG INTRAFLEX MB-9 CONAIRE D=450 (material) | 103.04 |
| 4MTS909P006 | u | TE SIMPLE GALVA 90º SEGMENTADA JG INTRAFLEX MB-9 CONAIRE D=500 (material) | 138.06 |
| 4MTS909P007 | u | TE SIMPLE GALVA 90º SEGMENTADA JG INTRAFLEX MB-9 CONAIRE D=560 (material) | 161.78 |
| 4MTS909P008 | u | TE SIMPLE GALVA 90º SEGMENTADA JG INTRAFLEX MB-9 CONAIRE D=600 (material) | 183.77 |
| 4MTS909P009 | u | TE SIMPLE GALVA 90º SEGMENTADA JG INTRAFLEX MB-9 CONAIRE D=630 (material) | 197.14 |
| 4MTS909P010 | u | TE SIMPLE GALVA 90º SEGMENTADA JG INTRAFLEX MB-9 CONAIRE D=710 (material) | 245.45 |
| 4MTS909P011 | u | TE SIMPLE GALVA 90º SEGMENTADA JG INTRAFLEX MB-9 CONAIRE D=800 (material) | 324.84 |

###### 4MT09P Tapas

| Código | Ud | Descripción | Precio |
|---|---|---|---|
| 4MT09P001 | u | TAPA CIEGA GALVA SEGMENTADA JG INTRAFLEX MB-9 CONAIRE D=250 (material) | 11.97 |
| 4MT09P002 | u | TAPA CIEGA GALVA SEGMENTADA JG INTRAFLEX MB-9 CONAIRE D=300 (material) | 22.09 |
| 4MT09P003 | u | TAPA CIEGA GALVA SEGMENTADA JG INTRAFLEX MB-9 CONAIRE D=355 (material) | 31.61 |
| 4MT09P004 | u | TAPA CIEGA GALVA SEGMENTADA JG INTRAFLEX MB-9 CONAIRE D=400 (material) | 36.84 |
| 4MT09P005 | u | TAPA CIEGA GALVA SEGMENTADA JG INTRAFLEX MB-9 CONAIRE D=450 (material) | 43.11 |
| 4MT09P006 | u | TAPA CIEGA GALVA SEGMENTADA JG INTRAFLEX MB-9 CONAIRE D=500 (material) | 49.32 |
| 4MT09P007 | u | TAPA CIEGA GALVA SEGMENTADA JG INTRAFLEX MB-9 CONAIRE D=560 (material) | 58.27 |
| 4MT09P008 | u | TAPA CIEGA GALVA SEGMENTADA JG INTRAFLEX MB-9 CONAIRE D=600 (material) | 65.1 |
| 4MT09P009 | u | TAPA CIEGA GALVA SEGMENTADA JG INTRAFLEX MB-9 CONAIRE D=630 (material) | 71.94 |
| 4MT09P010 | u | TAPA CIEGA GALVA SEGMENTADA JG INTRAFLEX MB-9 CONAIRE D=710 (material) | 84.42 |
| 4MT09P011 | u | TAPA CIEGA GALVA SEGMENTADA JG INTRAFLEX MB-9 CONAIRE D=800 (material) | 100.77 |

###### 4MME09P Manguitos

| Código | Ud | Descripción | Precio |
|---|---|---|---|
| 4MME09P001 | u | MANGUITO DE UNION GALVA SEGMENTADO JG INTRAFLEX MB-9 CONAIRE D=250 (material) | 12.52 |
| 4MME09P002 | u | MANGUITO DE UNION GALVA SEGMENTADO JG INTRAFLEX MB-9 CONAIRE D=300 (material) | 16.12 |
| 4MME09P003 | u | MANGUITO DE UNION GALVA SEGMENTADO JG INTRAFLEX MB-9 CONAIRE D=355 (material) | 18.1 |
| 4MME09P004 | u | MANGUITO DE UNION GALVA SEGMENTADO JG INTRAFLEX MB-9 CONAIRE D=400 (material) | 20.65 |
| 4MME09P005 | u | MANGUITO DE UNION GALVA SEGMENTADO JG INTRAFLEX MB-9 CONAIRE D=450 (material) | 22.25 |
| 4MME09P006 | u | MANGUITO DE UNION GALVA SEGMENTADO JG INTRAFLEX MB-9 CONAIRE D=500 (material) | 24.61 |
| 4MME09P007 | u | MANGUITO DE UNION GALVA SEGMENTADO JG INTRAFLEX MB-9 CONAIRE D=560 (material) | 28.99 |
| 4MME09P008 | u | MANGUITO DE UNION GALVA SEGMENTADO JG INTRAFLEX MB-9 CONAIRE D=600 (material) | 29.89 |
| 4MME09P009 | u | MANGUITO DE UNION GALVA SEGMENTADO JG INTRAFLEX MB-9 CONAIRE D=630 (material) | 31.79 |
| 4MME09P010 | u | MANGUITO DE UNION GALVA SEGMENTADO JG INTRAFLEX MB-9 CONAIRE D=710 (material) | 35.38 |
| 4MME09P011 | u | MANGUITO DE UNION GALVA SEGMENTADO JG INTRAFLEX MB-9 CONAIRE D=800 (material) | 38.64 |

###### 030103020302 JG SPIRO INTRAFLEX MB-13

###### 4MMR3012P Modulos Rectos

| Código | Ud | Descripción | Precio |
|---|---|---|---|
| 4MMR1512P001 | ml | TUBO HELICOIDAL GALVA JG INTRAFLEX MB-12x1500 CONAIRE D=250 (material) | 53.55 |
| 4MMR1512P002 | ml | TUBO HELICOIDAL GALVA JG INTRAFLEX MB-12x1500 CONAIRE D=300 (material) | 62.55 |
| 4MMR1512P003 | ml | TUBO HELICOIDAL GALVA JG INTRAFLEX MB-12x1500 CONAIRE D=355 (material) | 78.42 |
| 4MMR1512P004 | ml | TUBO HELICOIDAL GALVA JG INTRAFLEX MB-12x1500 CONAIRE D=400 (material) | 87.8 |
| 4MMR1512P005 | ml | TUBO HELICOIDAL GALVA JG INTRAFLEX MB-12x1500 CONAIRE D=450 (material) | 98.28 |
| 4MMR1512P006 | ml | TUBO HELICOIDAL GALVA JG INTRAFLEX MB-12x1500 CONAIRE D=500 (material) | 116.84 |
| 4MMR1512P007 | ml | TUBO HELICOIDAL GALVA JG INTRAFLEX MB-12x1500 CONAIRE D=560 (material) | 130.43 |
| 4MMR1512P008 | ml | TUBO HELICOIDAL GALVA JG INTRAFLEX MB-12x1500 CONAIRE D=600 (material) | 139.4 |
| 4MMR1512P009 | ml | TUBO HELICOIDAL GALVA JG INTRAFLEX MB-12x1500 CONAIRE D=630 (material) | 146.13 |
| 4MMR1512P010 | ml | TUBO HELICOIDAL GALVA JG INTRAFLEX MB-12x1500 CONAIRE D=710 (material) | 164.35 |
| 4MMR1512P011 | ml | TUBO HELICOIDAL GALVA JG INTRAFLEX MB-12x1500 CONAIRE D=800 (material) | 202.59 |
| 4MMR3012P001 | ml | TUBO HELICOIDAL GALVA JG INTRAFLEX MB-13x3000 CONAIRE D=500 (material) | 230.37 |
| 4MMR3012P002 | ml | TUBO HELICOIDAL GALVA JG INTRAFLEX MB-13x3000 CONAIRE D=560 (material) | 257.64 |
| 4MMR3012P003 | ml | TUBO HELICOIDAL GALVA JG INTRAFLEX MB-13x3000 CONAIRE D=600 (material) | 275.2 |
| 4MMR3012P004 | ml | TUBO HELICOIDAL GALVA JG INTRAFLEX MB-13x3000 CONAIRE D=630 (material) | 288.04 |
| 4MMR3012P005 | ml | TUBO HELICOIDAL GALVA JG INTRAFLEX MB-13x3000 CONAIRE D=710 (material) | 324.48 |
| 4MMR3012P006 | ml | TUBO HELICOIDAL GALVA JG INTRAFLEX MB-13x3000 CONAIRE D=800 (material) | 400.67 |

###### 4MCO412P Codos

| Código | Ud | Descripción | Precio |
|---|---|---|---|
| 4MCO412P001 | u | CODO GALVA 45º SEGMENTADO JG INTRAFLEX MB-13 CONAIRE D=250 (material) | 37.58 |
| 4MCO412P002 | u | CODO GALVA 45º SEGMENTADO JG INTRAFLEX MB-13 CONAIRE D=300 (material) | 40.48 |
| 4MCO412P003 | u | CODO GALVA 45º SEGMENTADO JG INTRAFLEX MB-13 CONAIRE D=355 (material) | 52.84 |
| 4MCO412P004 | u | CODO GALVA 45º SEGMENTADO JG INTRAFLEX MB-13 CONAIRE D=400 (material) | 62.66 |
| 4MCO412P005 | u | CODO GALVA 45º SEGMENTADO JG INTRAFLEX MB-13 CONAIRE D=450 (material) | 72.54 |
| 4MCO412P006 | u | CODO GALVA 45º SEGMENTADO JG INTRAFLEX MB-13 CONAIRE D=500 (material) | 88.4 |
| 4MCO412P007 | u | CODO GALVA 45º SEGMENTADO JG INTRAFLEX MB-13 CONAIRE D=560 (material) | 104.62 |
| 4MCO412P008 | u | CODO GALVA 45º SEGMENTADO JG INTRAFLEX MB-13 CONAIRE D=600 (material) | 124.39 |
| 4MCO412P009 | u | CODO GALVA 45º SEGMENTADO JG INTRAFLEX MB-13 CONAIRE D=630 (material) | 133.79 |
| 4MCO412P010 | u | CODO GALVA 45º SEGMENTADO JG INTRAFLEX MB-13 CONAIRE D=710 (material) | 162.52 |
| 4MCO412P011 | u | CODO GALVA 45º SEGMENTADO JG INTRAFLEX MB-13 CONAIRE D=800 (material) | 219.32 |
| 4MCO912P001 | u | CODO GALVA 90º SEGMENTADO JG INTRAFLEX MB-13 CONAIRE D=250 (material) | 53.31 |
| 4MCO912P002 | u | CODO GALVA 90º SEGMENTADO JG INTRAFLEX MB-13 CONAIRE D=300 (material) | 58.82 |
| 4MCO912P003 | u | CODO GALVA 90º SEGMENTADO JG INTRAFLEX MB-13 CONAIRE D=355 (material) | 80.51 |
| 4MCO912P004 | u | CODO GALVA 90º SEGMENTADO JG INTRAFLEX MB-13 CONAIRE D=400 (material) | 96.33 |
| 4MCO912P005 | u | CODO GALVA 90º SEGMENTADO JG INTRAFLEX MB-13 CONAIRE D=450 (material) | 113.83 |
| 4MCO912P006 | u | CODO GALVA 90º SEGMENTADO JG INTRAFLEX MB-13 CONAIRE D=500 (material) | 148.84 |
| 4MCO912P007 | u | CODO GALVA 90º SEGMENTADO JG INTRAFLEX MB-13 CONAIRE D=560 (material) | 173.63 |
| 4MCO912P008 | u | CODO GALVA 90º SEGMENTADO JG INTRAFLEX MB-13 CONAIRE D=600 (material) | 199.81 |
| 4MCO912P009 | u | CODO GALVA 90º SEGMENTADO JG INTRAFLEX MB-13 CONAIRE D=630 (material) | 215.64 |
| 4MCO912P010 | u | CODO GALVA 90º SEGMENTADO JG INTRAFLEX MB-13 CONAIRE D=710 (material) | 269.82 |
| 4MCO912P011 | u | CODO GALVA 90º SEGMENTADO JG INTRAFLEX MB-13 CONAIRE D=800 (material) | 378.49 |

###### 4MRC12P Reducciones

| Código | Ud | Descripción | Precio |
|---|---|---|---|
| 4MRC12P001 | u | REDUCCION CONCENTRICA GALVA SEGMENTADA JG INTRAFLEX MB-13 CONAIRE D=300/250 (material) | 49.79 |
| 4MRC12P002 | u | REDUCCION CONCENTRICA GALVA SEGMENTADA JG INTRAFLEX MB-13 CONAIRE D=355/250 (material) | 57.02 |
| 4MRC12P003 | u | REDUCCION CONCENTRICA GALVA SEGMENTADA JG INTRAFLEX MB-13 CONAIRE D=355/300 (material) | 56.97 |
| 4MRC12P004 | u | REDUCCION CONCENTRICA GALVA SEGMENTADA JG INTRAFLEX MB-13 CONAIRE D=400/250 (material) | 72.77 |
| 4MRC12P005 | u | REDUCCION CONCENTRICA GALVA SEGMENTADA JG INTRAFLEX MB-13 CONAIRE D=400/300 (material) | 72.61 |
| 4MRC12P006 | u | REDUCCION CONCENTRICA GALVA SEGMENTADA JG INTRAFLEX MB-13 CONAIRE D=400/355 (material) | 73.29 |
| 4MRC12P007 | u | REDUCCION CONCENTRICA GALVA SEGMENTADA JG INTRAFLEX MB-13 CONAIRE D=450/250 (material) | 83.03 |
| 4MRC12P008 | u | REDUCCION CONCENTRICA GALVA SEGMENTADA JG INTRAFLEX MB-13 CONAIRE D=450/300 (material) | 81.97 |
| 4MRC12P009 | u | REDUCCION CONCENTRICA GALVA SEGMENTADA JG INTRAFLEX MB-13 CONAIRE D=450/355 (material) | 81.26 |
| 4MRC12P010 | u | REDUCCION CONCENTRICA GALVA SEGMENTADA JG INTRAFLEX MB-13 CONAIRE D=450/400 (material) | 82.84 |
| 4MRC12P011 | u | REDUCCION CONCENTRICA GALVA SEGMENTADA JG INTRAFLEX MB-13 CONAIRE D=500/250 (material) | 103.55 |
| 4MRC12P012 | u | REDUCCION CONCENTRICA GALVA SEGMENTADA JG INTRAFLEX MB-13 CONAIRE D=500/300 (material) | 101.49 |
| 4MRC12P013 | u | REDUCCION CONCENTRICA GALVA SEGMENTADA JG INTRAFLEX MB-13 CONAIRE D=500/355 (material) | 99.78 |
| 4MRC12P014 | u | REDUCCION CONCENTRICA GALVA SEGMENTADA JG INTRAFLEX MB-13 CONAIRE D=500/400 (material) | 98.6 |
| 4MRC12P015 | u | REDUCCION CONCENTRICA GALVA SEGMENTADA JG INTRAFLEX MB-13 CONAIRE D=500/450 (material) | 98.44 |
| 4MRC12P016 | u | REDUCCION CONCENTRICA GALVA SEGMENTADA JG INTRAFLEX MB-13 CONAIRE D=560/250 (material) | 128.6 |
| 4MRC12P017 | u | REDUCCION CONCENTRICA GALVA SEGMENTADA JG INTRAFLEX MB-13 CONAIRE D=560/300 (material) | 126.83 |
| 4MRC12P018 | u | REDUCCION CONCENTRICA GALVA SEGMENTADA JG INTRAFLEX MB-13 CONAIRE D=560/355 (material) | 124.78 |
| 4MRC12P019 | u | REDUCCION CONCENTRICA GALVA SEGMENTADA JG INTRAFLEX MB-13 CONAIRE D=560/400 (material) | 123.34 |
| 4MRC12P020 | u | REDUCCION CONCENTRICA GALVA SEGMENTADA JG INTRAFLEX MB-13 CONAIRE D=560/450 (material) | 122.43 |
| 4MRC12P021 | u | REDUCCION CONCENTRICA GALVA SEGMENTADA JG INTRAFLEX MB-13 CONAIRE D=560/500 (material) | 122.71 |
| 4MRC12P022 | u | REDUCCION CONCENTRICA GALVA SEGMENTADA JG INTRAFLEX MB-13 CONAIRE D=600/250 (material) | 143.18 |
| 4MRC12P023 | u | REDUCCION CONCENTRICA GALVA SEGMENTADA JG INTRAFLEX MB-13 CONAIRE D=600/300 (material) | 141.32 |
| 4MRC12P024 | u | REDUCCION CONCENTRICA GALVA SEGMENTADA JG INTRAFLEX MB-13 CONAIRE D=600/355 (material) | 138.53 |
| 4MRC12P025 | u | REDUCCION CONCENTRICA GALVA SEGMENTADA JG INTRAFLEX MB-13 CONAIRE D=600/400 (material) | 137.2 |
| 4MRC12P026 | u | REDUCCION CONCENTRICA GALVA SEGMENTADA JG INTRAFLEX MB-13 CONAIRE D=600/450 (material) | 154.77 |
| 4MRC12P027 | u | REDUCCION CONCENTRICA GALVA SEGMENTADA JG INTRAFLEX MB-13 CONAIRE D=600/500 (material) | 134 |
| 4MRC12P028 | u | REDUCCION CONCENTRICA GALVA SEGMENTADA JG INTRAFLEX MB-13 CONAIRE D=600/560 (material) | 135.03 |
| 4MRC12P029 | u | REDUCCION CONCENTRICA GALVA SEGMENTADA JG INTRAFLEX MB-13 CONAIRE D=630/250 (material) | 161.05 |
| 4MRC12P030 | u | REDUCCION CONCENTRICA GALVA SEGMENTADA JG INTRAFLEX MB-13 CONAIRE D=630/300 (material) | 160.39 |
| 4MRC12P031 | u | REDUCCION CONCENTRICA GALVA SEGMENTADA JG INTRAFLEX MB-13 CONAIRE D=630/355 (material) | 158.36 |
| 4MRC12P032 | u | REDUCCION CONCENTRICA GALVA SEGMENTADA JG INTRAFLEX MB-13 CONAIRE D=630/400 (material) | 157.12 |
| 4MRC12P033 | u | REDUCCION CONCENTRICA GALVA SEGMENTADA JG INTRAFLEX MB-13 CONAIRE D=630/450 (material) | 155.61 |
| 4MRC12P034 | u | REDUCCION CONCENTRICA GALVA SEGMENTADA JG INTRAFLEX MB-13 CONAIRE D=630/500 (material) | 154.82 |
| 4MRC12P035 | u | REDUCCION CONCENTRICA GALVA SEGMENTADA JG INTRAFLEX MB-13 CONAIRE D=630/560 (material) | 155.42 |
| 4MRC12P036 | u | REDUCCION CONCENTRICA GALVA SEGMENTADA JG INTRAFLEX MB-13 CONAIRE D=630/600 (material) | 157.12 |
| 4MRC12P037 | u | REDUCCION CONCENTRICA GALVA SEGMENTADA JG INTRAFLEX MB-13 CONAIRE D=710/250 (material) | 192.78 |
| 4MRC12P038 | u | REDUCCION CONCENTRICA GALVA SEGMENTADA JG INTRAFLEX MB-13 CONAIRE D=710/300 (material) | 182.72 |
| 4MRC12P039 | u | REDUCCION CONCENTRICA GALVA SEGMENTADA JG INTRAFLEX MB-13 CONAIRE D=710/355 (material) | 187.71 |
| 4MRC12P040 | u | REDUCCION CONCENTRICA GALVA SEGMENTADA JG INTRAFLEX MB-13 CONAIRE D=710/400 (material) | 175.01 |
| 4MRC12P041 | u | REDUCCION CONCENTRICA GALVA SEGMENTADA JG INTRAFLEX MB-13 CONAIRE D=710/450 (material) | 181.72 |
| 4MRC12P042 | u | REDUCCION CONCENTRICA GALVA SEGMENTADA JG INTRAFLEX MB-13 CONAIRE D=710/500 (material) | 178.83 |
| 4MRC12P043 | u | REDUCCION CONCENTRICA GALVA SEGMENTADA JG INTRAFLEX MB-13 CONAIRE D=710/560 (material) | 176.23 |
| 4MRC12P044 | u | REDUCCION CONCENTRICA GALVA SEGMENTADA JG INTRAFLEX MB-13 CONAIRE D=710/600 (material) | 178.17 |
| 4MRC12P045 | u | REDUCCION CONCENTRICA GALVA SEGMENTADA JG INTRAFLEX MB-13 CONAIRE D=710/630 (material) | 178.61 |
| 4MRC12P046 | u | REDUCCION CONCENTRICA GALVA SEGMENTADA JG INTRAFLEX MB-13 CONAIRE D=800/300 (material) | 254.55 |
| 4MRC12P047 | u | REDUCCION CONCENTRICA GALVA SEGMENTADA JG INTRAFLEX MB-13 CONAIRE D=800/355 (material) | 249.93 |
| 4MRC12P048 | u | REDUCCION CONCENTRICA GALVA SEGMENTADA JG INTRAFLEX MB-13 CONAIRE D=800/400 (material) | 245.61 |
| 4MRC12P049 | u | REDUCCION CONCENTRICA GALVA SEGMENTADA JG INTRAFLEX MB-13 CONAIRE D=800/450 (material) | 240.44 |
| 4MRC12P050 | u | REDUCCION CONCENTRICA GALVA SEGMENTADA JG INTRAFLEX MB-13 CONAIRE D=800/500 (material) | 235.09 |
| 4MRC12P051 | u | REDUCCION CONCENTRICA GALVA SEGMENTADA JG INTRAFLEX MB-13 CONAIRE D=800/560 (material) | 229.36 |
| 4MRC12P052 | u | REDUCCION CONCENTRICA GALVA SEGMENTADA JG INTRAFLEX MB-13 CONAIRE D=800/600 (material) | 225.74 |
| 4MRC12P053 | u | REDUCCION CONCENTRICA GALVA SEGMENTADA JG INTRAFLEX MB-13 CONAIRE D=800/630 (material) | 225.3 |
| 4MRC12P054 | u | REDUCCION CONCENTRICA GALVA SEGMENTADA JG INTRAFLEX MB-13 CONAIRE D=800/710 (material) | 221.98 |

###### 4MTS912P Tes

| Código | Ud | Descripción | Precio |
|---|---|---|---|
| 4MTS912P001 | u | TE SIMPLE GALVA 90º SEGMENTADA JG INTRAFLEX MB-13 CONAIRE D=250 (material) | 57.94 |
| 4MTS912P002 | u | TE SIMPLE GALVA 90º SEGMENTADA JG INTRAFLEX MB-13 CONAIRE D=300 (material) | 60.22 |
| 4MTS912P003 | u | TE SIMPLE GALVA 90º SEGMENTADA JG INTRAFLEX MB-13 CONAIRE D=355 (material) | 81.72 |
| 4MTS912P004 | u | TE SIMPLE GALVA 90º SEGMENTADA JG INTRAFLEX MB-13 CONAIRE D=400 (material) | 99.43 |
| 4MTS912P005 | u | TE SIMPLE GALVA 90º SEGMENTADA JG INTRAFLEX MB-13 CONAIRE D=450 (material) | 108.52 |
| 4MTS912P006 | u | TE SIMPLE GALVA 90º SEGMENTADA JG INTRAFLEX MB-13 CONAIRE D=500 (material) | 144.81 |
| 4MTS912P007 | u | TE SIMPLE GALVA 90º SEGMENTADA JG INTRAFLEX MB-13 CONAIRE D=560 (material) | 170.06 |
| 4MTS912P008 | u | TE SIMPLE GALVA 90º SEGMENTADA JG INTRAFLEX MB-13 CONAIRE D=600 (material) | 193.14 |
| 4MTS912P009 | u | TE SIMPLE GALVA 90º SEGMENTADA JG INTRAFLEX MB-13 CONAIRE D=630 (material) | 207.38 |
| 4MTS912P010 | u | TE SIMPLE GALVA 90º SEGMENTADA JG INTRAFLEX MB-13 CONAIRE D=710 (material) | 258.38 |
| 4MTS912P011 | u | TE SIMPLE GALVA 90º SEGMENTADA JG INTRAFLEX MB-13 CONAIRE D=800 (material) | 340.48 |

###### 4MT12P Tapas

| Código | Ud | Descripción | Precio |
|---|---|---|---|
| 4MT12P001 | u | TAPA CIEGA GALVA SEGMENTADA JG INTRAFLEX MB-13 CONAIRE D=250 (material) | 12.74 |
| 4MT12P002 | u | TAPA CIEGA GALVA SEGMENTADA JG INTRAFLEX MB-13 CONAIRE D=300 (material) | 23.11 |
| 4MT12P003 | u | TAPA CIEGA GALVA SEGMENTADA JG INTRAFLEX MB-13 CONAIRE D=355 (material) | 33.25 |
| 4MT12P004 | u | TAPA CIEGA GALVA SEGMENTADA JG INTRAFLEX MB-13 CONAIRE D=400 (material) | 38.76 |
| 4MT12P005 | u | TAPA CIEGA GALVA SEGMENTADA JG INTRAFLEX MB-13 CONAIRE D=450 (material) | 45.45 |
| 4MT12P006 | u | TAPA CIEGA GALVA SEGMENTADA JG INTRAFLEX MB-13 CONAIRE D=500 (material) | 51.72 |
| 4MT12P007 | u | TAPA CIEGA GALVA SEGMENTADA JG INTRAFLEX MB-13 CONAIRE D=560 (material) | 61.18 |
| 4MT12P008 | u | TAPA CIEGA GALVA SEGMENTADA JG INTRAFLEX MB-13 CONAIRE D=600 (material) | 68.42 |
| 4MT12P009 | u | TAPA CIEGA GALVA SEGMENTADA JG INTRAFLEX MB-13 CONAIRE D=630 (material) | 75.66 |
| 4MT12P010 | u | TAPA CIEGA GALVA SEGMENTADA JG INTRAFLEX MB-13 CONAIRE D=710 (material) | 88.68 |
| 4MT12P011 | u | TAPA CIEGA GALVA SEGMENTADA JG INTRAFLEX MB-13 CONAIRE D=800 (material) | 105.2 |

###### 4MME12P Manguitos

| Código | Ud | Descripción | Precio |
|---|---|---|---|
| 4MME12P001 | u | MANGUITO DE UNION GALVA SEGMENTADO JG INTRAFLEX MB-13 CONAIRE D=250 (material) | 13.13 |
| 4MME12P002 | u | MANGUITO DE UNION GALVA SEGMENTADO JG INTRAFLEX MB-13 CONAIRE D=300 (material) | 16.78 |
| 4MME12P003 | u | MANGUITO DE UNION GALVA SEGMENTADO JG INTRAFLEX MB-13 CONAIRE D=355 (material) | 18.81 |
| 4MME12P004 | u | MANGUITO DE UNION GALVA SEGMENTADO JG INTRAFLEX MB-13 CONAIRE D=400 (material) | 21.42 |
| 4MME12P005 | u | MANGUITO DE UNION GALVA SEGMENTADO JG INTRAFLEX MB-13 CONAIRE D=450 (material) | 23.06 |
| 4MME12P006 | u | MANGUITO DE UNION GALVA SEGMENTADO JG INTRAFLEX MB-13 CONAIRE D=500 (material) | 25.47 |
| 4MME12P007 | u | MANGUITO DE UNION GALVA SEGMENTADO JG INTRAFLEX MB-13 CONAIRE D=560 (material) | 29.9 |
| 4MME12P008 | u | MANGUITO DE UNION GALVA SEGMENTADO JG INTRAFLEX MB-13 CONAIRE D=600 (material) | 30.84 |
| 4MME12P009 | u | MANGUITO DE UNION GALVA SEGMENTADO JG INTRAFLEX MB-13 CONAIRE D=630 (material) | 32.77 |
| 4MME12P010 | u | MANGUITO DE UNION GALVA SEGMENTADO JG INTRAFLEX MB-13 CONAIRE D=710 (material) | 36.44 |
| 4MME12P011 | u | MANGUITO DE UNION GALVA SEGMENTADO JG INTRAFLEX MB-13 CONAIRE D=800 (material) | 39.8 |

###### 030103020303 JG SPIRO INTRAFLEX MB-19

| Código | Ud | Descripción | Precio |
|---|---|---|---|
| 4MCO420P001 | u | CODO GALVA 45º SEGMENTADO JG INTRAFLEX MB-19 CONAIRE D=250 (material) | 40.76 |
| 4MCO420P002 | u | CODO GALVA 45º SEGMENTADO JG INTRAFLEX MB-19 CONAIRE D=300 (material) | 44.12 |
| 4MCO420P003 | u | CODO GALVA 45º SEGMENTADO JG INTRAFLEX MB-19 CONAIRE D=355 (material) | 58.19 |
| 4MCO420P004 | u | CODO GALVA 45º SEGMENTADO JG INTRAFLEX MB-19 CONAIRE D=400 (material) | 69.42 |
| 4MCO420P005 | u | CODO GALVA 45º SEGMENTADO JG INTRAFLEX MB-19 CONAIRE D=450 (material) | 80.75 |
| 4MCO420P006 | u | CODO GALVA 45º SEGMENTADO JG INTRAFLEX MB-19 CONAIRE D=500 (material) | 97.93 |
| 4MCO420P007 | u | CODO GALVA 45º SEGMENTADO JG INTRAFLEX MB-19 CONAIRE D=560 (material) | 116.53 |
| 4MCO420P008 | u | CODO GALVA 45º SEGMENTADO JG INTRAFLEX MB-19 CONAIRE D=600 (material) | 138.41 |
| 4MCO420P009 | u | CODO GALVA 45º SEGMENTADO JG INTRAFLEX MB-19 CONAIRE D=630 (material) | 149.06 |
| 4MCO420P010 | u | CODO GALVA 45º SEGMENTADO JG INTRAFLEX MB-19 CONAIRE D=710 (material) | 181.54 |
| 4MCO420P011 | u | CODO GALVA 45º SEGMENTADO JG INTRAFLEX MB-19 CONAIRE D=800 (material) | 242.84 |
| 4MCO920P001 | u | CODO GALVA 90º SEGMENTADO JG INTRAFLEX MB-19 CONAIRE D=250 (material) | 58.34 |
| 4MCO920P002 | u | CODO GALVA 90º SEGMENTADO JG INTRAFLEX MB-19 CONAIRE D=300 (material) | 64.76 |
| 4MCO920P003 | u | CODO GALVA 90º SEGMENTADO JG INTRAFLEX MB-19 CONAIRE D=355 (material) | 89.54 |
| 4MCO920P004 | u | CODO GALVA 90º SEGMENTADO JG INTRAFLEX MB-19 CONAIRE D=400 (material) | 108.01 |
| 4MCO920P005 | u | CODO GALVA 90º SEGMENTADO JG INTRAFLEX MB-19 CONAIRE D=450 (material) | 128.27 |
| 4MCO920P006 | u | CODO GALVA 90º SEGMENTADO JG INTRAFLEX MB-19 CONAIRE D=500 (material) | 166.52 |
| 4MCO920P007 | u | CODO GALVA 90º SEGMENTADO JG INTRAFLEX MB-19 CONAIRE D=560 (material) | 195.14 |
| 4MCO920P008 | u | CODO GALVA 90º SEGMENTADO JG INTRAFLEX MB-19 CONAIRE D=600 (material) | 225.2 |
| 4MCO920P009 | u | CODO GALVA 90º SEGMENTADO JG INTRAFLEX MB-19 CONAIRE D=630 (material) | 243.52 |
| 4MCO920P010 | u | CODO GALVA 90º SEGMENTADO JG INTRAFLEX MB-19 CONAIRE D=710 (material) | 304.93 |
| 4MCO920P011 | u | CODO GALVA 90º SEGMENTADO JG INTRAFLEX MB-19 CONAIRE D=800 (material) | 422.47 |
| 4MME20P001 | u | MANGUITO DE UNION GALVA SEGMENTADO JG INTRAFLEX MB-19 CONAIRE D=250 (material) | 14.13 |
| 4MME20P002 | u | MANGUITO DE UNION GALVA SEGMENTADO JG INTRAFLEX MB-19 CONAIRE D=300 (material) | 17.89 |
| 4MME20P003 | u | MANGUITO DE UNION GALVA SEGMENTADO JG INTRAFLEX MB-19 CONAIRE D=355 (material) | 20.08 |
| 4MME20P004 | u | MANGUITO DE UNION GALVA SEGMENTADO JG INTRAFLEX MB-19 CONAIRE D=400 (material) | 22.79 |
| 4MME20P005 | u | MANGUITO DE UNION GALVA SEGMENTADO JG INTRAFLEX MB-19 CONAIRE D=450 (material) | 24.56 |
| 4MME20P006 | u | MANGUITO DE UNION GALVA SEGMENTADO JG INTRAFLEX MB-19 CONAIRE D=500 (material) | 27.11 |
| 4MME20P007 | u | MANGUITO DE UNION GALVA SEGMENTADO JG INTRAFLEX MB-19 CONAIRE D=560 (material) | 31.68 |
| 4MME20P008 | u | MANGUITO DE UNION GALVA SEGMENTADO JG INTRAFLEX MB-19 CONAIRE D=600 (material) | 32.72 |
| 4MME20P009 | u | MANGUITO DE UNION GALVA SEGMENTADO JG INTRAFLEX MB-19 CONAIRE D=630 (material) | 34.73 |
| 4MME20P010 | u | MANGUITO DE UNION GALVA SEGMENTADO JG INTRAFLEX MB-19 CONAIRE D=710 (material) | 38.6 |
| 4MME20P011 | u | MANGUITO DE UNION GALVA SEGMENTADO JG INTRAFLEX MB-19 CONAIRE D=800 (material) | 42.16 |
| 4MMR1520P001 | ml | TUBO HELICOIDAL GALVA JG INTRAFLEX MB-19x1500 CONAIRE D=250 (material) | 63.31 |
| 4MMR1520P002 | ml | TUBO HELICOIDAL GALVA JG INTRAFLEX MB-19x1500 CONAIRE D=300 (material) | 74.15 |
| 4MMR1520P003 | ml | TUBO HELICOIDAL GALVA JG INTRAFLEX MB-19x1500 CONAIRE D=355 (material) | 92.09 |
| 4MMR1520P004 | ml | TUBO HELICOIDAL GALVA JG INTRAFLEX MB-19x1500 CONAIRE D=400 (material) | 103.19 |
| 4MMR1520P005 | ml | TUBO HELICOIDAL GALVA JG INTRAFLEX MB-19x1500 CONAIRE D=450 (material) | 115.57 |
| 4MMR1520P006 | ml | TUBO HELICOIDAL GALVA JG INTRAFLEX MB-19x1500 CONAIRE D=500 (material) | 136.04 |
| 4MMR1520P007 | ml | TUBO HELICOIDAL GALVA JG INTRAFLEX MB-19x1500 CONAIRE D=560 (material) | 151.94 |
| 4MMR1520P008 | ml | TUBO HELICOIDAL GALVA JG INTRAFLEX MB-19x1500 CONAIRE D=600 (material) | 162.42 |
| 4MMR1520P009 | ml | TUBO HELICOIDAL GALVA JG INTRAFLEX MB-19x1500 CONAIRE D=630 (material) | 170.26 |
| 4MMR1520P010 | ml | TUBO HELICOIDAL GALVA JG INTRAFLEX MB-19x1500 CONAIRE D=710 (material) | 191.59 |
| 4MMR1520P011 | ml | TUBO HELICOIDAL GALVA JG INTRAFLEX MB-19x1500 CONAIRE D=800 (material) | 234.15 |
| 4MMR3020P001 | ml | TUBO HELICOIDAL GALVA JG INTRAFLEX MB-19x3000 CONAIRE D=500 (material) | 268.49 |
| 4MMR3020P002 | ml | TUBO HELICOIDAL GALVA JG INTRAFLEX MB-19x3000 CONAIRE D=560 (material) | 300.36 |
| 4MMR3020P003 | ml | TUBO HELICOIDAL GALVA JG INTRAFLEX MB-19x3000 CONAIRE D=600 (material) | 320.95 |
| 4MMR3020P004 | ml | TUBO HELICOIDAL GALVA JG INTRAFLEX MB-19x3000 CONAIRE D=630 (material) | 336.01 |
| 4MMR3020P005 | ml | TUBO HELICOIDAL GALVA JG INTRAFLEX MB-19x3000 CONAIRE D=710 (material) | 378.68 |
| 4MMR3020P006 | ml | TUBO HELICOIDAL GALVA JG INTRAFLEX MB-19x3000 CONAIRE D=800 (material) | 463.5 |
| 4MRC20P001 | u | REDUCCION CONCENTRICA GALVA SEGMENTADA JG INTRAFLEX MB-19 CONAIRE D=300/250 (material) | 55.06 |
| 4MRC20P002 | u | REDUCCION CONCENTRICA GALVA SEGMENTADA JG INTRAFLEX MB-19 CONAIRE D=355/250 (material) | 63.18 |
| 4MRC20P003 | u | REDUCCION CONCENTRICA GALVA SEGMENTADA JG INTRAFLEX MB-19 CONAIRE D=355/300 (material) | 63.11 |
| 4MRC20P004 | u | REDUCCION CONCENTRICA GALVA SEGMENTADA JG INTRAFLEX MB-19 CONAIRE D=400/250 (material) | 81.29 |
| 4MRC20P005 | u | REDUCCION CONCENTRICA GALVA SEGMENTADA JG INTRAFLEX MB-19 CONAIRE D=400/300 (material) | 81.09 |
| 4MRC20P006 | u | REDUCCION CONCENTRICA GALVA SEGMENTADA JG INTRAFLEX MB-19 CONAIRE D=400/355 (material) | 81.87 |
| 4MRC20P007 | u | REDUCCION CONCENTRICA GALVA SEGMENTADA JG INTRAFLEX MB-19 CONAIRE D=450/250 (material) | 92.98 |
| 4MRC20P008 | u | REDUCCION CONCENTRICA GALVA SEGMENTADA JG INTRAFLEX MB-19 CONAIRE D=450/300 (material) | 91.73 |
| 4MRC20P009 | u | REDUCCION CONCENTRICA GALVA SEGMENTADA JG INTRAFLEX MB-19 CONAIRE D=450/355 (material) | 90.89 |
| 4MRC20P010 | u | REDUCCION CONCENTRICA GALVA SEGMENTADA JG INTRAFLEX MB-19 CONAIRE D=450/400 (material) | 92.5 |
| 4MRC20P011 | u | REDUCCION CONCENTRICA GALVA SEGMENTADA JG INTRAFLEX MB-19 CONAIRE D=500/250 (material) | 115.19 |
| 4MRC20P012 | u | REDUCCION CONCENTRICA GALVA SEGMENTADA JG INTRAFLEX MB-19 CONAIRE D=500/300 (material) | 112.83 |
| 4MRC20P013 | u | REDUCCION CONCENTRICA GALVA SEGMENTADA JG INTRAFLEX MB-19 CONAIRE D=500/355 (material) | 110.76 |
| 4MRC20P014 | u | REDUCCION CONCENTRICA GALVA SEGMENTADA JG INTRAFLEX MB-19 CONAIRE D=500/400 (material) | 109.39 |
| 4MRC20P015 | u | REDUCCION CONCENTRICA GALVA SEGMENTADA JG INTRAFLEX MB-19 CONAIRE D=500/450 (material) | 109.2 |
| 4MRC20P016 | u | REDUCCION CONCENTRICA GALVA SEGMENTADA JG INTRAFLEX MB-19 CONAIRE D=560/250 (material) | 143.68 |
| 4MRC20P017 | u | REDUCCION CONCENTRICA GALVA SEGMENTADA JG INTRAFLEX MB-19 CONAIRE D=560/300 (material) | 141.61 |
| 4MRC20P018 | u | REDUCCION CONCENTRICA GALVA SEGMENTADA JG INTRAFLEX MB-19 CONAIRE D=560/355 (material) | 139.24 |
| 4MRC20P019 | u | REDUCCION CONCENTRICA GALVA SEGMENTADA JG INTRAFLEX MB-19 CONAIRE D=560/400 (material) | 137.57 |
| 4MRC20P020 | u | REDUCCION CONCENTRICA GALVA SEGMENTADA JG INTRAFLEX MB-19 CONAIRE D=560/450 (material) | 136.49 |
| 4MRC20P021 | u | REDUCCION CONCENTRICA GALVA SEGMENTADA JG INTRAFLEX MB-19 CONAIRE D=560/500 (material) | 136.84 |
| 4MRC20P022 | u | REDUCCION CONCENTRICA GALVA SEGMENTADA JG INTRAFLEX MB-19 CONAIRE D=600/250 (material) | 160.23 |
| 4MRC20P023 | u | REDUCCION CONCENTRICA GALVA SEGMENTADA JG INTRAFLEX MB-19 CONAIRE D=600/300 (material) | 158.03 |
| 4MRC20P024 | u | REDUCCION CONCENTRICA GALVA SEGMENTADA JG INTRAFLEX MB-19 CONAIRE D=600/355 (material) | 154.77 |
| 4MRC20P025 | u | REDUCCION CONCENTRICA GALVA SEGMENTADA JG INTRAFLEX MB-19 CONAIRE D=600/400 (material) | 153.1 |
| 4MRC20P026 | u | REDUCCION CONCENTRICA GALVA SEGMENTADA JG INTRAFLEX MB-19 CONAIRE D=600/450 (material) | 173.29 |
| 4MRC20P027 | u | REDUCCION CONCENTRICA GALVA SEGMENTADA JG INTRAFLEX MB-19 CONAIRE D=600/500 (material) | 149.38 |
| 4MRC20P028 | u | REDUCCION CONCENTRICA GALVA SEGMENTADA JG INTRAFLEX MB-19 CONAIRE D=600/560 (material) | 150.49 |
| 4MRC20P029 | u | REDUCCION CONCENTRICA GALVA SEGMENTADA JG INTRAFLEX MB-19 CONAIRE D=630/250 (material) | 180.67 |
| 4MRC20P030 | u | REDUCCION CONCENTRICA GALVA SEGMENTADA JG INTRAFLEX MB-19 CONAIRE D=630/300 (material) | 179.74 |
| 4MRC20P031 | u | REDUCCION CONCENTRICA GALVA SEGMENTADA JG INTRAFLEX MB-19 CONAIRE D=630/355 (material) | 177.39 |
| 4MRC20P032 | u | REDUCCION CONCENTRICA GALVA SEGMENTADA JG INTRAFLEX MB-19 CONAIRE D=630/400 (material) | 175.9 |
| 4MRC20P033 | u | REDUCCION CONCENTRICA GALVA SEGMENTADA JG INTRAFLEX MB-19 CONAIRE D=630/450 (material) | 174.14 |
| 4MRC20P034 | u | REDUCCION CONCENTRICA GALVA SEGMENTADA JG INTRAFLEX MB-19 CONAIRE D=630/500 (material) | 173.22 |
| 4MRC20P035 | u | REDUCCION CONCENTRICA GALVA SEGMENTADA JG INTRAFLEX MB-19 CONAIRE D=630/560 (material) | 173.91 |
| 4MRC20P036 | u | REDUCCION CONCENTRICA GALVA SEGMENTADA JG INTRAFLEX MB-19 CONAIRE D=630/600 (material) | 175.89 |
| 4MRC20P037 | u | REDUCCION CONCENTRICA GALVA SEGMENTADA JG INTRAFLEX MB-19 CONAIRE D=710/250 (material) | 216.55 |
| 4MRC20P038 | u | REDUCCION CONCENTRICA GALVA SEGMENTADA JG INTRAFLEX MB-19 CONAIRE D=710/300 (material) | 204.86 |
| 4MRC20P039 | u | REDUCCION CONCENTRICA GALVA SEGMENTADA JG INTRAFLEX MB-19 CONAIRE D=710/355 (material) | 210.6 |
| 4MRC20P040 | u | REDUCCION CONCENTRICA GALVA SEGMENTADA JG INTRAFLEX MB-19 CONAIRE D=710/400 (material) | 195.83 |
| 4MRC20P041 | u | REDUCCION CONCENTRICA GALVA SEGMENTADA JG INTRAFLEX MB-19 CONAIRE D=710/450 (material) | 203.63 |
| 4MRC20P042 | u | REDUCCION CONCENTRICA GALVA SEGMENTADA JG INTRAFLEX MB-19 CONAIRE D=710/500 (material) | 200.26 |
| 4MRC20P043 | u | REDUCCION CONCENTRICA GALVA SEGMENTADA JG INTRAFLEX MB-19 CONAIRE D=710/560 (material) | 197.26 |
| 4MRC20P044 | u | REDUCCION CONCENTRICA GALVA SEGMENTADA JG INTRAFLEX MB-19 CONAIRE D=710/600 (material) | 199.06 |
| 4MRC20P045 | u | REDUCCION CONCENTRICA GALVA SEGMENTADA JG INTRAFLEX MB-19 CONAIRE D=710/630 (material) | 199.52 |
| 4MRC20P046 | u | REDUCCION CONCENTRICA GALVA SEGMENTADA JG INTRAFLEX MB-19 CONAIRE D=800/300 (material) | 283.17 |
| 4MRC20P047 | u | REDUCCION CONCENTRICA GALVA SEGMENTADA JG INTRAFLEX MB-19 CONAIRE D=800/355 (material) | 277.92 |
| 4MRC20P048 | u | REDUCCION CONCENTRICA GALVA SEGMENTADA JG INTRAFLEX MB-19 CONAIRE D=800/400 (material) | 272.98 |
| 4MRC20P049 | u | REDUCCION CONCENTRICA GALVA SEGMENTADA JG INTRAFLEX MB-19 CONAIRE D=800/450 (material) | 267.05 |
| 4MRC20P050 | u | REDUCCION CONCENTRICA GALVA SEGMENTADA JG INTRAFLEX MB-19 CONAIRE D=800/500 (material) | 260.96 |
| 4MRC20P051 | u | REDUCCION CONCENTRICA GALVA SEGMENTADA JG INTRAFLEX MB-19 CONAIRE D=800/560 (material) | 254.33 |
| 4MRC20P052 | u | REDUCCION CONCENTRICA GALVA SEGMENTADA JG INTRAFLEX MB-19 CONAIRE D=800/600 (material) | 250.2 |
| 4MRC20P053 | u | REDUCCION CONCENTRICA GALVA SEGMENTADA JG INTRAFLEX MB-19 CONAIRE D=800/630 (material) | 249.44 |
| 4MRC20P054 | u | REDUCCION CONCENTRICA GALVA SEGMENTADA JG INTRAFLEX MB-19 CONAIRE D=800/710 (material) | 245.66 |
| 4MT20P001 | u | TAPA CIEGA GALVA SEGMENTADA JG INTRAFLEX MB-19 CONAIRE D=250 (material) | 14.18 |
| 4MT20P002 | u | TAPA CIEGA GALVA SEGMENTADA JG INTRAFLEX MB-19 CONAIRE D=300 (material) | 25.23 |
| 4MT20P003 | u | TAPA CIEGA GALVA SEGMENTADA JG INTRAFLEX MB-19 CONAIRE D=355 (material) | 36.93 |
| 4MT20P004 | u | TAPA CIEGA GALVA SEGMENTADA JG INTRAFLEX MB-19 CONAIRE D=400 (material) | 43.2 |
| 4MT20P005 | u | TAPA CIEGA GALVA SEGMENTADA JG INTRAFLEX MB-19 CONAIRE D=450 (material) | 50.91 |
| 4MT20P006 | u | TAPA CIEGA GALVA SEGMENTADA JG INTRAFLEX MB-19 CONAIRE D=500 (material) | 57.4 |
| 4MT20P007 | u | TAPA CIEGA GALVA SEGMENTADA JG INTRAFLEX MB-19 CONAIRE D=560 (material) | 68.2 |
| 4MT20P008 | u | TAPA CIEGA GALVA SEGMENTADA JG INTRAFLEX MB-19 CONAIRE D=600 (material) | 76.47 |
| 4MT20P009 | u | TAPA CIEGA GALVA SEGMENTADA JG INTRAFLEX MB-19 CONAIRE D=630 (material) | 84.73 |
| 4MT20P010 | u | TAPA CIEGA GALVA SEGMENTADA JG INTRAFLEX MB-19 CONAIRE D=710 (material) | 99.16 |
| 4MT20P011 | u | TAPA CIEGA GALVA SEGMENTADA JG INTRAFLEX MB-19 CONAIRE D=800 (material) | 116.11 |
| 4MTS920P001 | u | TE SIMPLE GALVA 90º SEGMENTADA JG INTRAFLEX MB-19 CONAIRE D=250 (material) | 63.66 |
| 4MTS920P002 | u | TE SIMPLE GALVA 90º SEGMENTADA JG INTRAFLEX MB-19 CONAIRE D=300 (material) | 66.33 |
| 4MTS920P003 | u | TE SIMPLE GALVA 90º SEGMENTADA JG INTRAFLEX MB-19 CONAIRE D=355 (material) | 91.57 |
| 4MTS920P004 | u | TE SIMPLE GALVA 90º SEGMENTADA JG INTRAFLEX MB-19 CONAIRE D=400 (material) | 111.52 |
| 4MTS920P005 | u | TE SIMPLE GALVA 90º SEGMENTADA JG INTRAFLEX MB-19 CONAIRE D=450 (material) | 122.11 |
| 4MTS920P006 | u | TE SIMPLE GALVA 90º SEGMENTADA JG INTRAFLEX MB-19 CONAIRE D=500 (material) | 161.71 |
| 4MTS920P007 | u | TE SIMPLE GALVA 90º SEGMENTADA JG INTRAFLEX MB-19 CONAIRE D=560 (material) | 190.86 |
| 4MTS920P008 | u | TE SIMPLE GALVA 90º SEGMENTADA JG INTRAFLEX MB-19 CONAIRE D=600 (material) | 216.75 |
| 4MTS920P009 | u | TE SIMPLE GALVA 90º SEGMENTADA JG INTRAFLEX MB-19 CONAIRE D=630 (material) | 233.23 |
| 4MTS920P010 | u | TE SIMPLE GALVA 90º SEGMENTADA JG INTRAFLEX MB-19 CONAIRE D=710 (material) | 291.21 |
| 4MTS920P011 | u | TE SIMPLE GALVA 90º SEGMENTADA JG INTRAFLEX MB-19 CONAIRE D=800 (material) | 380.31 |

###### 030103020304 JG SPIRO INTRAFLEX MB-25

| Código | Ud | Descripción | Precio |
|---|---|---|---|
| 4MCO425P001 | u | CODO GALVA 45º SEGMENTADO JG INTRAFLEX MB-25 CONAIRE D=250 (material) | 44.84 |
| 4MCO425P002 | u | CODO GALVA 45º SEGMENTADO JG INTRAFLEX MB-25 CONAIRE D=300 (material) | 48.81 |
| 4MCO425P003 | u | CODO GALVA 45º SEGMENTADO JG INTRAFLEX MB-25 CONAIRE D=355 (material) | 65.2 |
| 4MCO425P004 | u | CODO GALVA 45º SEGMENTADO JG INTRAFLEX MB-25 CONAIRE D=400 (material) | 78.31 |
| 4MCO425P005 | u | CODO GALVA 45º SEGMENTADO JG INTRAFLEX MB-25 CONAIRE D=450 (material) | 91.55 |
| 4MCO425P006 | u | CODO GALVA 45º SEGMENTADO JG INTRAFLEX MB-25 CONAIRE D=500 (material) | 110.48 |
| 4MCO425P007 | u | CODO GALVA 45º SEGMENTADO JG INTRAFLEX MB-25 CONAIRE D=560 (material) | 132.28 |
| 4MCO425P008 | u | CODO GALVA 45º SEGMENTADO JG INTRAFLEX MB-25 CONAIRE D=600 (material) | 156.97 |
| 4MCO425P009 | u | CODO GALVA 45º SEGMENTADO JG INTRAFLEX MB-25 CONAIRE D=630 (material) | 169.26 |
| 4MCO425P010 | u | CODO GALVA 45º SEGMENTADO JG INTRAFLEX MB-25 CONAIRE D=710 (material) | 206.74 |
| 4MCO425P011 | u | CODO GALVA 45º SEGMENTADO JG INTRAFLEX MB-25 CONAIRE D=800 (material) | 274.01 |
| 4MCO925P001 | u | CODO GALVA 90º SEGMENTADO JG INTRAFLEX MB-25 CONAIRE D=250 (material) | 64.87 |
| 4MCO925P002 | u | CODO GALVA 90º SEGMENTADO JG INTRAFLEX MB-25 CONAIRE D=300 (material) | 72.5 |
| 4MCO925P003 | u | CODO GALVA 90º SEGMENTADO JG INTRAFLEX MB-25 CONAIRE D=355 (material) | 101.43 |
| 4MCO925P004 | u | CODO GALVA 90º SEGMENTADO JG INTRAFLEX MB-25 CONAIRE D=400 (material) | 123.44 |
| 4MCO925P005 | u | CODO GALVA 90º SEGMENTADO JG INTRAFLEX MB-25 CONAIRE D=450 (material) | 147.36 |
| 4MCO925P006 | u | CODO GALVA 90º SEGMENTADO JG INTRAFLEX MB-25 CONAIRE D=500 (material) | 189.92 |
| 4MCO925P007 | u | CODO GALVA 90º SEGMENTADO JG INTRAFLEX MB-25 CONAIRE D=560 (material) | 223.66 |
| 4MCO925P008 | u | CODO GALVA 90º SEGMENTADO JG INTRAFLEX MB-25 CONAIRE D=600 (material) | 258.87 |
| 4MCO925P009 | u | CODO GALVA 90º SEGMENTADO JG INTRAFLEX MB-25 CONAIRE D=630 (material) | 280.51 |
| 4MCO925P010 | u | CODO GALVA 90º SEGMENTADO JG INTRAFLEX MB-25 CONAIRE D=710 (material) | 351.58 |
| 4MCO925P011 | u | CODO GALVA 90º SEGMENTADO JG INTRAFLEX MB-25 CONAIRE D=800 (material) | 480.95 |
| 4MME25P001 | u | MANGUITO DE UNION GALVA SEGMENTADO JG INTRAFLEX MB-25 CONAIRE D=250 (material) | 15.32 |
| 4MME25P002 | u | MANGUITO DE UNION GALVA SEGMENTADO JG INTRAFLEX MB-25 CONAIRE D=300 (material) | 19.28 |
| 4MME25P003 | u | MANGUITO DE UNION GALVA SEGMENTADO JG INTRAFLEX MB-25 CONAIRE D=355 (material) | 21.63 |
| 4MME25P004 | u | MANGUITO DE UNION GALVA SEGMENTADO JG INTRAFLEX MB-25 CONAIRE D=400 (material) | 24.51 |
| 4MME25P005 | u | MANGUITO DE UNION GALVA SEGMENTADO JG INTRAFLEX MB-25 CONAIRE D=450 (material) | 26.44 |
| 4MME25P006 | u | MANGUITO DE UNION GALVA SEGMENTADO JG INTRAFLEX MB-25 CONAIRE D=500 (material) | 29.15 |
| 4MME25P007 | u | MANGUITO DE UNION GALVA SEGMENTADO JG INTRAFLEX MB-25 CONAIRE D=560 (material) | 33.93 |
| 4MME25P008 | u | MANGUITO DE UNION GALVA SEGMENTADO JG INTRAFLEX MB-25 CONAIRE D=600 (material) | 35.11 |
| 4MME25P009 | u | MANGUITO DE UNION GALVA SEGMENTADO JG INTRAFLEX MB-25 CONAIRE D=630 (material) | 37.21 |
| 4MME25P010 | u | MANGUITO DE UNION GALVA SEGMENTADO JG INTRAFLEX MB-25 CONAIRE D=710 (material) | 41.35 |
| 4MME25P011 | u | MANGUITO DE UNION GALVA SEGMENTADO JG INTRAFLEX MB-25 CONAIRE D=800 (material) | 45.23 |
| 4MMR1525P001 | ml | TUBO HELICOIDAL GALVA JG INTRAFLEX MB-25x1500 CONAIRE D=250 (material) | 76.2 |
| 4MMR1525P002 | ml | TUBO HELICOIDAL GALVA JG INTRAFLEX MB-25x1500 CONAIRE D=300 (material) | 89.49 |
| 4MMR1525P003 | ml | TUBO HELICOIDAL GALVA JG INTRAFLEX MB-25x1500 CONAIRE D=355 (material) | 110.2 |
| 4MMR1525P004 | ml | TUBO HELICOIDAL GALVA JG INTRAFLEX MB-25x1500 CONAIRE D=400 (material) | 123.59 |
| 4MMR1525P005 | ml | TUBO HELICOIDAL GALVA JG INTRAFLEX MB-25x1500 CONAIRE D=450 (material) | 138.51 |
| 4MMR1525P006 | ml | TUBO HELICOIDAL GALVA JG INTRAFLEX MB-25x1500 CONAIRE D=500 (material) | 161.53 |
| 4MMR1525P007 | ml | TUBO HELICOIDAL GALVA JG INTRAFLEX MB-25x1500 CONAIRE D=560 (material) | 180.5 |
| 4MMR1525P008 | ml | TUBO HELICOIDAL GALVA JG INTRAFLEX MB-25x1500 CONAIRE D=600 (material) | 192.99 |
| 4MMR1525P009 | ml | TUBO HELICOIDAL GALVA JG INTRAFLEX MB-25x1500 CONAIRE D=630 (material) | 202.29 |
| 4MMR1525P010 | ml | TUBO HELICOIDAL GALVA JG INTRAFLEX MB-25x1500 CONAIRE D=710 (material) | 227.77 |
| 4MMR1525P011 | ml | TUBO HELICOIDAL GALVA JG INTRAFLEX MB-25x1500 CONAIRE D=800 (material) | 276.1 |
| 4MMR3025P001 | ml | TUBO HELICOIDAL GALVA JG INTRAFLEX MB-25x3000 CONAIRE D=500 (material) | 319.14 |
| 4MMR3025P002 | ml | TUBO HELICOIDAL GALVA JG INTRAFLEX MB-25x3000 CONAIRE D=560 (material) | 357.19 |
| 4MMR3025P003 | ml | TUBO HELICOIDAL GALVA JG INTRAFLEX MB-25x3000 CONAIRE D=600 (material) | 381.77 |
| 4MMR3025P004 | ml | TUBO HELICOIDAL GALVA JG INTRAFLEX MB-25x3000 CONAIRE D=630 (material) | 399.79 |
| 4MMR3025P005 | ml | TUBO HELICOIDAL GALVA JG INTRAFLEX MB-25x3000 CONAIRE D=710 (material) | 450.77 |
| 4MMR3025P006 | ml | TUBO HELICOIDAL GALVA JG INTRAFLEX MB-25x3000 CONAIRE D=800 (material) | 547.12 |
| 4MRC25P001 | u | REDUCCION CONCENTRICA GALVA SEGMENTADA JG INTRAFLEX MB-25 CONAIRE D=300/250 (material) | 61.94 |
| 4MRC25P002 | u | REDUCCION CONCENTRICA GALVA SEGMENTADA JG INTRAFLEX MB-25 CONAIRE D=355/250 (material) | 71.25 |
| 4MRC25P003 | u | REDUCCION CONCENTRICA GALVA SEGMENTADA JG INTRAFLEX MB-25 CONAIRE D=355/300 (material) | 71.16 |
| 4MRC25P004 | u | REDUCCION CONCENTRICA GALVA SEGMENTADA JG INTRAFLEX MB-25 CONAIRE D=400/250 (material) | 92.48 |
| 4MRC25P005 | u | REDUCCION CONCENTRICA GALVA SEGMENTADA JG INTRAFLEX MB-25 CONAIRE D=400/300 (material) | 92.24 |
| 4MRC25P006 | u | REDUCCION CONCENTRICA GALVA SEGMENTADA JG INTRAFLEX MB-25 CONAIRE D=400/355 (material) | 93.21 |
| 4MRC25P007 | u | REDUCCION CONCENTRICA GALVA SEGMENTADA JG INTRAFLEX MB-25 CONAIRE D=450/250 (material) | 106.12 |
| 4MRC25P008 | u | REDUCCION CONCENTRICA GALVA SEGMENTADA JG INTRAFLEX MB-25 CONAIRE D=450/300 (material) | 104.58 |
| 4MRC25P009 | u | REDUCCION CONCENTRICA GALVA SEGMENTADA JG INTRAFLEX MB-25 CONAIRE D=450/355 (material) | 103.59 |
| 4MRC25P010 | u | REDUCCION CONCENTRICA GALVA SEGMENTADA JG INTRAFLEX MB-25 CONAIRE D=450/400 (material) | 105.25 |
| 4MRC25P011 | u | REDUCCION CONCENTRICA GALVA SEGMENTADA JG INTRAFLEX MB-25 CONAIRE D=500/250 (material) | 130.59 |
| 4MRC25P012 | u | REDUCCION CONCENTRICA GALVA SEGMENTADA JG INTRAFLEX MB-25 CONAIRE D=500/300 (material) | 127.77 |
| 4MRC25P013 | u | REDUCCION CONCENTRICA GALVA SEGMENTADA JG INTRAFLEX MB-25 CONAIRE D=500/355 (material) | 125.26 |
| 4MRC25P014 | u | REDUCCION CONCENTRICA GALVA SEGMENTADA JG INTRAFLEX MB-25 CONAIRE D=500/400 (material) | 123.62 |
| 4MRC25P015 | u | REDUCCION CONCENTRICA GALVA SEGMENTADA JG INTRAFLEX MB-25 CONAIRE D=500/450 (material) | 123.42 |
| 4MRC25P016 | u | REDUCCION CONCENTRICA GALVA SEGMENTADA JG INTRAFLEX MB-25 CONAIRE D=560/250 (material) | 163.6 |
| 4MRC25P017 | u | REDUCCION CONCENTRICA GALVA SEGMENTADA JG INTRAFLEX MB-25 CONAIRE D=560/300 (material) | 161.16 |
| 4MRC25P018 | u | REDUCCION CONCENTRICA GALVA SEGMENTADA JG INTRAFLEX MB-25 CONAIRE D=560/355 (material) | 158.34 |
| 4MRC25P019 | u | REDUCCION CONCENTRICA GALVA SEGMENTADA JG INTRAFLEX MB-25 CONAIRE D=560/400 (material) | 156.37 |
| 4MRC25P020 | u | REDUCCION CONCENTRICA GALVA SEGMENTADA JG INTRAFLEX MB-25 CONAIRE D=560/450 (material) | 155.11 |
| 4MRC25P021 | u | REDUCCION CONCENTRICA GALVA SEGMENTADA JG INTRAFLEX MB-25 CONAIRE D=560/500 (material) | 155.5 |
| 4MRC25P022 | u | REDUCCION CONCENTRICA GALVA SEGMENTADA JG INTRAFLEX MB-25 CONAIRE D=600/250 (material) | 182.82 |
| 4MRC25P023 | u | REDUCCION CONCENTRICA GALVA SEGMENTADA JG INTRAFLEX MB-25 CONAIRE D=600/300 (material) | 180.12 |
| 4MRC25P024 | u | REDUCCION CONCENTRICA GALVA SEGMENTADA JG INTRAFLEX MB-25 CONAIRE D=600/355 (material) | 176.28 |
| 4MRC25P025 | u | REDUCCION CONCENTRICA GALVA SEGMENTADA JG INTRAFLEX MB-25 CONAIRE D=600/400 (material) | 174.11 |
| 4MRC25P026 | u | REDUCCION CONCENTRICA GALVA SEGMENTADA JG INTRAFLEX MB-25 CONAIRE D=600/450 (material) | 197.84 |
| 4MRC25P027 | u | REDUCCION CONCENTRICA GALVA SEGMENTADA JG INTRAFLEX MB-25 CONAIRE D=600/500 (material) | 169.71 |
| 4MRC25P028 | u | REDUCCION CONCENTRICA GALVA SEGMENTADA JG INTRAFLEX MB-25 CONAIRE D=600/560 (material) | 170.96 |
| 4MRC25P029 | u | REDUCCION CONCENTRICA GALVA SEGMENTADA JG INTRAFLEX MB-25 CONAIRE D=630/250 (material) | 206.67 |
| 4MRC25P030 | u | REDUCCION CONCENTRICA GALVA SEGMENTADA JG INTRAFLEX MB-25 CONAIRE D=630/300 (material) | 205.41 |
| 4MRC25P031 | u | REDUCCION CONCENTRICA GALVA SEGMENTADA JG INTRAFLEX MB-25 CONAIRE D=630/355 (material) | 202.61 |
| 4MRC25P032 | u | REDUCCION CONCENTRICA GALVA SEGMENTADA JG INTRAFLEX MB-25 CONAIRE D=630/400 (material) | 200.75 |
| 4MRC25P033 | u | REDUCCION CONCENTRICA GALVA SEGMENTADA JG INTRAFLEX MB-25 CONAIRE D=630/450 (material) | 198.66 |
| 4MRC25P034 | u | REDUCCION CONCENTRICA GALVA SEGMENTADA JG INTRAFLEX MB-25 CONAIRE D=630/500 (material) | 197.57 |
| 4MRC25P035 | u | REDUCCION CONCENTRICA GALVA SEGMENTADA JG INTRAFLEX MB-25 CONAIRE D=630/560 (material) | 198.4 |
| 4MRC25P036 | u | REDUCCION CONCENTRICA GALVA SEGMENTADA JG INTRAFLEX MB-25 CONAIRE D=630/600 (material) | 200.75 |
| 4MRC25P037 | u | REDUCCION CONCENTRICA GALVA SEGMENTADA JG INTRAFLEX MB-25 CONAIRE D=710/250 (material) | 248.07 |
| 4MRC25P038 | u | REDUCCION CONCENTRICA GALVA SEGMENTADA JG INTRAFLEX MB-25 CONAIRE D=710/300 (material) | 234.22 |
| 4MRC25P039 | u | REDUCCION CONCENTRICA GALVA SEGMENTADA JG INTRAFLEX MB-25 CONAIRE D=710/355 (material) | 240.94 |
| 4MRC25P040 | u | REDUCCION CONCENTRICA GALVA SEGMENTADA JG INTRAFLEX MB-25 CONAIRE D=710/400 (material) | 223.46 |
| 4MRC25P041 | u | REDUCCION CONCENTRICA GALVA SEGMENTADA JG INTRAFLEX MB-25 CONAIRE D=710/450 (material) | 232.69 |
| 4MRC25P042 | u | REDUCCION CONCENTRICA GALVA SEGMENTADA JG INTRAFLEX MB-25 CONAIRE D=710/500 (material) | 228.7 |
| 4MRC25P043 | u | REDUCCION CONCENTRICA GALVA SEGMENTADA JG INTRAFLEX MB-25 CONAIRE D=710/560 (material) | 225.15 |
| 4MRC25P044 | u | REDUCCION CONCENTRICA GALVA SEGMENTADA JG INTRAFLEX MB-25 CONAIRE D=710/600 (material) | 226.77 |
| 4MRC25P045 | u | REDUCCION CONCENTRICA GALVA SEGMENTADA JG INTRAFLEX MB-25 CONAIRE D=710/630 (material) | 227.23 |
| 4MRC25P046 | u | REDUCCION CONCENTRICA GALVA SEGMENTADA JG INTRAFLEX MB-25 CONAIRE D=800/300 (material) | 321.18 |
| 4MRC25P047 | u | REDUCCION CONCENTRICA GALVA SEGMENTADA JG INTRAFLEX MB-25 CONAIRE D=800/355 (material) | 315.04 |
| 4MRC25P048 | u | REDUCCION CONCENTRICA GALVA SEGMENTADA JG INTRAFLEX MB-25 CONAIRE D=800/400 (material) | 309.28 |
| 4MRC25P049 | u | REDUCCION CONCENTRICA GALVA SEGMENTADA JG INTRAFLEX MB-25 CONAIRE D=800/450 (material) | 302.38 |
| 4MRC25P050 | u | REDUCCION CONCENTRICA GALVA SEGMENTADA JG INTRAFLEX MB-25 CONAIRE D=800/500 (material) | 295.26 |
| 4MRC25P051 | u | REDUCCION CONCENTRICA GALVA SEGMENTADA JG INTRAFLEX MB-25 CONAIRE D=800/560 (material) | 287.48 |
| 4MRC25P052 | u | REDUCCION CONCENTRICA GALVA SEGMENTADA JG INTRAFLEX MB-25 CONAIRE D=800/600 (material) | 282.66 |
| 4MRC25P053 | u | REDUCCION CONCENTRICA GALVA SEGMENTADA JG INTRAFLEX MB-25 CONAIRE D=800/630 (material) | 281.45 |
| 4MRC25P054 | u | REDUCCION CONCENTRICA GALVA SEGMENTADA JG INTRAFLEX MB-25 CONAIRE D=800/710 (material) | 277.06 |
| 4MT25P001 | u | TAPA CIEGA GALVA SEGMENTADA JG INTRAFLEX MB-25 CONAIRE D=250 (material) | 15.97 |
| 4MT25P002 | u | TAPA CIEGA GALVA SEGMENTADA JG INTRAFLEX MB-25 CONAIRE D=300 (material) | 27.93 |
| 4MT25P003 | u | TAPA CIEGA GALVA SEGMENTADA JG INTRAFLEX MB-25 CONAIRE D=355 (material) | 41.75 |
| 4MT25P004 | u | TAPA CIEGA GALVA SEGMENTADA JG INTRAFLEX MB-25 CONAIRE D=400 (material) | 49.01 |
| 4MT25P005 | u | TAPA CIEGA GALVA SEGMENTADA JG INTRAFLEX MB-25 CONAIRE D=450 (material) | 58.1 |
| 4MT25P006 | u | TAPA CIEGA GALVA SEGMENTADA JG INTRAFLEX MB-25 CONAIRE D=500 (material) | 64.84 |
| 4MT25P007 | u | TAPA CIEGA GALVA SEGMENTADA JG INTRAFLEX MB-25 CONAIRE D=560 (material) | 77.43 |
| 4MT25P008 | u | TAPA CIEGA GALVA SEGMENTADA JG INTRAFLEX MB-25 CONAIRE D=600 (material) | 87.07 |
| 4MT25P009 | u | TAPA CIEGA GALVA SEGMENTADA JG INTRAFLEX MB-25 CONAIRE D=630 (material) | 96.71 |
| 4MT25P010 | u | TAPA CIEGA GALVA SEGMENTADA JG INTRAFLEX MB-25 CONAIRE D=710 (material) | 113.01 |
| 4MT25P011 | u | TAPA CIEGA GALVA SEGMENTADA JG INTRAFLEX MB-25 CONAIRE D=800 (material) | 130.53 |
| 4MTS925P001 | u | TE SIMPLE GALVA 90º SEGMENTADA JG INTRAFLEX MB-25 CONAIRE D=250 (material) | 71.17 |
| 4MTS925P002 | u | TE SIMPLE GALVA 90º SEGMENTADA JG INTRAFLEX MB-25 CONAIRE D=300 (material) | 74.36 |
| 4MTS925P003 | u | TE SIMPLE GALVA 90º SEGMENTADA JG INTRAFLEX MB-25 CONAIRE D=355 (material) | 104.59 |
| 4MTS925P004 | u | TE SIMPLE GALVA 90º SEGMENTADA JG INTRAFLEX MB-25 CONAIRE D=400 (material) | 127.49 |
| 4MTS925P005 | u | TE SIMPLE GALVA 90º SEGMENTADA JG INTRAFLEX MB-25 CONAIRE D=450 (material) | 140.09 |
| 4MTS925P006 | u | TE SIMPLE GALVA 90º SEGMENTADA JG INTRAFLEX MB-25 CONAIRE D=500 (material) | 184.1 |
| 4MTS925P007 | u | TE SIMPLE GALVA 90º SEGMENTADA JG INTRAFLEX MB-25 CONAIRE D=560 (material) | 218.47 |
| 4MTS925P008 | u | TE SIMPLE GALVA 90º SEGMENTADA JG INTRAFLEX MB-25 CONAIRE D=600 (material) | 248.09 |
| 4MTS925P009 | u | TE SIMPLE GALVA 90º SEGMENTADA JG INTRAFLEX MB-25 CONAIRE D=630 (material) | 267.56 |
| 4MTS925P010 | u | TE SIMPLE GALVA 90º SEGMENTADA JG INTRAFLEX MB-25 CONAIRE D=710 (material) | 334.84 |
| 4MTS925P011 | u | TE SIMPLE GALVA 90º SEGMENTADA JG INTRAFLEX MB-25 CONAIRE D=800 (material) | 433.25 |

###### 030103020305 JG SPIRO INTRAFLEX MB-32

| Código | Ud | Descripción | Precio |
|---|---|---|---|
| 4MCO432P001 | u | CODO GALVA 45º SEGMENTADO JG INTRAFLEX MB-32 CONAIRE D=250 (material) | 41.7 |
| 4MCO432P002 | u | CODO GALVA 45º SEGMENTADO JG INTRAFLEX MB-32 CONAIRE D=300 (material) | 45.07 |
| 4MCO432P003 | u | CODO GALVA 45º SEGMENTADO JG INTRAFLEX MB-32 CONAIRE D=355 (material) | 59.22 |
| 4MCO432P004 | u | CODO GALVA 45º SEGMENTADO JG INTRAFLEX MB-32 CONAIRE D=400 (material) | 70.5 |
| 4MCO432P005 | u | CODO GALVA 45º SEGMENTADO JG INTRAFLEX MB-32 CONAIRE D=450 (material) | 81.89 |
| 4MCO432P006 | u | CODO GALVA 45º SEGMENTADO JG INTRAFLEX MB-32 CONAIRE D=500 (material) | 99.13 |
| 4MCO432P007 | u | CODO GALVA 45º SEGMENTADO JG INTRAFLEX MB-32 CONAIRE D=560 (material) | 117.83 |
| 4MCO432P008 | u | CODO GALVA 45º SEGMENTADO JG INTRAFLEX MB-32 CONAIRE D=600 (material) | 139.79 |
| 4MCO432P009 | u | CODO GALVA 45º SEGMENTADO JG INTRAFLEX MB-32 CONAIRE D=630 (material) | 150.47 |
| 4MCO432P010 | u | CODO GALVA 45º SEGMENTADO JG INTRAFLEX MB-32 CONAIRE D=710 (material) | 183.09 |
| 4MCO432P011 | u | CODO GALVA 45º SEGMENTADO JG INTRAFLEX MB-32 CONAIRE D=800 (material) | 244.56 |
| 4MCO932P001 | u | CODO GALVA 90º SEGMENTADO JG INTRAFLEX MB-32 CONAIRE D=250 (material) | 59.34 |
| 4MCO932P002 | u | CODO GALVA 90º SEGMENTADO JG INTRAFLEX MB-32 CONAIRE D=300 (material) | 65.79 |
| 4MCO932P003 | u | CODO GALVA 90º SEGMENTADO JG INTRAFLEX MB-32 CONAIRE D=355 (material) | 90.71 |
| 4MCO932P004 | u | CODO GALVA 90º SEGMENTADO JG INTRAFLEX MB-32 CONAIRE D=400 (material) | 109.29 |
| 4MCO932P005 | u | CODO GALVA 90º SEGMENTADO JG INTRAFLEX MB-32 CONAIRE D=450 (material) | 129.65 |
| 4MCO932P006 | u | CODO GALVA 90º SEGMENTADO JG INTRAFLEX MB-32 CONAIRE D=500 (material) | 168.03 |
| 4MCO932P007 | u | CODO GALVA 90º SEGMENTADO JG INTRAFLEX MB-32 CONAIRE D=560 (material) | 196.81 |
| 4MCO932P008 | u | CODO GALVA 90º SEGMENTADO JG INTRAFLEX MB-32 CONAIRE D=600 (material) | 227.02 |
| 4MCO932P009 | u | CODO GALVA 90º SEGMENTADO JG INTRAFLEX MB-32 CONAIRE D=630 (material) | 245.43 |
| 4MCO932P010 | u | CODO GALVA 90º SEGMENTADO JG INTRAFLEX MB-32 CONAIRE D=710 (material) | 307.12 |
| 4MCO932P011 | u | CODO GALVA 90º SEGMENTADO JG INTRAFLEX MB-32 CONAIRE D=800 (material) | 425.02 |
| 4MME32P001 | u | MANGUITO DE UNION GALVA SEGMENTADO JG INTRAFLEX MB-32 CONAIRE D=250 (material) | 14.88 |
| 4MME32P002 | u | MANGUITO DE UNION GALVA SEGMENTADO JG INTRAFLEX MB-32 CONAIRE D=300 (material) | 18.65 |
| 4MME32P003 | u | MANGUITO DE UNION GALVA SEGMENTADO JG INTRAFLEX MB-32 CONAIRE D=355 (material) | 20.84 |
| 4MME32P004 | u | MANGUITO DE UNION GALVA SEGMENTADO JG INTRAFLEX MB-32 CONAIRE D=400 (material) | 23.57 |
| 4MME32P005 | u | MANGUITO DE UNION GALVA SEGMENTADO JG INTRAFLEX MB-32 CONAIRE D=450 (material) | 25.34 |
| 4MME32P006 | u | MANGUITO DE UNION GALVA SEGMENTADO JG INTRAFLEX MB-32 CONAIRE D=500 (material) | 27.89 |
| 4MME32P007 | u | MANGUITO DE UNION GALVA SEGMENTADO JG INTRAFLEX MB-32 CONAIRE D=560 (material) | 32.46 |
| 4MME32P008 | u | MANGUITO DE UNION GALVA SEGMENTADO JG INTRAFLEX MB-32 CONAIRE D=600 (material) | 33.51 |
| 4MME32P009 | u | MANGUITO DE UNION GALVA SEGMENTADO JG INTRAFLEX MB-32 CONAIRE D=630 (material) | 35.53 |
| 4MME32P010 | u | MANGUITO DE UNION GALVA SEGMENTADO JG INTRAFLEX MB-32 CONAIRE D=710 (material) | 39.41 |
| 4MME32P011 | u | MANGUITO DE UNION GALVA SEGMENTADO JG INTRAFLEX MB-32 CONAIRE D=800 (material) | 42.98 |
| 4MMR1532P001 | ml | TUBO HELICOIDAL GALVA JG INTRAFLEX MB-32x1500 CONAIRE D=250 (material) | 65.43 |
| 4MMR1532P002 | ml | TUBO HELICOIDAL GALVA JG INTRAFLEX MB-32x1500 CONAIRE D=300 (material) | 76.34 |
| 4MMR1532P003 | ml | TUBO HELICOIDAL GALVA JG INTRAFLEX MB-32x1500 CONAIRE D=355 (material) | 94.37 |
| 4MMR1532P004 | ml | TUBO HELICOIDAL GALVA JG INTRAFLEX MB-32x1500 CONAIRE D=400 (material) | 105.52 |
| 4MMR1532P005 | ml | TUBO HELICOIDAL GALVA JG INTRAFLEX MB-32x1500 CONAIRE D=450 (material) | 117.99 |
| 4MMR1532P006 | ml | TUBO HELICOIDAL GALVA JG INTRAFLEX MB-32x1500 CONAIRE D=500 (material) | 138.52 |
| 4MMR1532P007 | ml | TUBO HELICOIDAL GALVA JG INTRAFLEX MB-32x1500 CONAIRE D=560 (material) | 154.51 |
| 4MMR1532P008 | ml | TUBO HELICOIDAL GALVA JG INTRAFLEX MB-32x1500 CONAIRE D=600 (material) | 165.05 |
| 4MMR1532P009 | ml | TUBO HELICOIDAL GALVA JG INTRAFLEX MB-32x1500 CONAIRE D=630 (material) | 172.94 |
| 4MMR1532P010 | ml | TUBO HELICOIDAL GALVA JG INTRAFLEX MB-32x1500 CONAIRE D=710 (material) | 194.39 |
| 4MMR1532P011 | ml | TUBO HELICOIDAL GALVA JG INTRAFLEX MB-32x1500 CONAIRE D=800 (material) | 237.12 |
| 4MMR3032P001 | ml | TUBO HELICOIDAL GALVA JG INTRAFLEX MB-32x3000 CONAIRE D=500 (material) | 270.55 |
| 4MMR3032P002 | ml | TUBO HELICOIDAL GALVA JG INTRAFLEX MB-32x3000 CONAIRE D=560 (material) | 302.62 |
| 4MMR3032P003 | ml | TUBO HELICOIDAL GALVA JG INTRAFLEX MB-32x3000 CONAIRE D=600 (material) | 323.31 |
| 4MMR3032P004 | ml | TUBO HELICOIDAL GALVA JG INTRAFLEX MB-32x3000 CONAIRE D=630 (material) | 338.46 |
| 4MMR3032P005 | ml | TUBO HELICOIDAL GALVA JG INTRAFLEX MB-32x3000 CONAIRE D=710 (material) | 381.38 |
| 4MMR3032P006 | ml | TUBO HELICOIDAL GALVA JG INTRAFLEX MB-32x3000 CONAIRE D=800 (material) | 466.55 |
| 4MRC32P001 | u | REDUCCION CONCENTRICA GALVA SEGMENTADA JG INTRAFLEX MB-32 CONAIRE D=300/250 (material) | 56.08 |
| 4MRC32P002 | u | REDUCCION CONCENTRICA GALVA SEGMENTADA JG INTRAFLEX MB-32 CONAIRE D=355/250 (material) | 64.25 |
| 4MRC32P003 | u | REDUCCION CONCENTRICA GALVA SEGMENTADA JG INTRAFLEX MB-32 CONAIRE D=355/300 (material) | 64.17 |
| 4MRC32P004 | u | REDUCCION CONCENTRICA GALVA SEGMENTADA JG INTRAFLEX MB-32 CONAIRE D=400/250 (material) | 82.44 |
| 4MRC32P005 | u | REDUCCION CONCENTRICA GALVA SEGMENTADA JG INTRAFLEX MB-32 CONAIRE D=400/300 (material) | 82.24 |
| 4MRC32P006 | u | REDUCCION CONCENTRICA GALVA SEGMENTADA JG INTRAFLEX MB-32 CONAIRE D=400/355 (material) | 83.03 |
| 4MRC32P007 | u | REDUCCION CONCENTRICA GALVA SEGMENTADA JG INTRAFLEX MB-32 CONAIRE D=450/250 (material) | 94.2 |
| 4MRC32P008 | u | REDUCCION CONCENTRICA GALVA SEGMENTADA JG INTRAFLEX MB-32 CONAIRE D=450/300 (material) | 92.92 |
| 4MRC32P009 | u | REDUCCION CONCENTRICA GALVA SEGMENTADA JG INTRAFLEX MB-32 CONAIRE D=450/355 (material) | 92.09 |
| 4MRC32P010 | u | REDUCCION CONCENTRICA GALVA SEGMENTADA JG INTRAFLEX MB-32 CONAIRE D=450/400 (material) | 93.71 |
| 4MRC32P011 | u | REDUCCION CONCENTRICA GALVA SEGMENTADA JG INTRAFLEX MB-32 CONAIRE D=500/250 (material) | 116.47 |
| 4MRC32P012 | u | REDUCCION CONCENTRICA GALVA SEGMENTADA JG INTRAFLEX MB-32 CONAIRE D=500/300 (material) | 114.08 |
| 4MRC32P013 | u | REDUCCION CONCENTRICA GALVA SEGMENTADA JG INTRAFLEX MB-32 CONAIRE D=500/355 (material) | 112.02 |
| 4MRC32P014 | u | REDUCCION CONCENTRICA GALVA SEGMENTADA JG INTRAFLEX MB-32 CONAIRE D=500/400 (material) | 110.62 |
| 4MRC32P015 | u | REDUCCION CONCENTRICA GALVA SEGMENTADA JG INTRAFLEX MB-32 CONAIRE D=500/450 (material) | 110.45 |
| 4MRC32P016 | u | REDUCCION CONCENTRICA GALVA SEGMENTADA JG INTRAFLEX MB-32 CONAIRE D=560/250 (material) | 145.08 |
| 4MRC32P017 | u | REDUCCION CONCENTRICA GALVA SEGMENTADA JG INTRAFLEX MB-32 CONAIRE D=560/300 (material) | 143.01 |
| 4MRC32P018 | u | REDUCCION CONCENTRICA GALVA SEGMENTADA JG INTRAFLEX MB-32 CONAIRE D=560/355 (material) | 140.62 |
| 4MRC32P019 | u | REDUCCION CONCENTRICA GALVA SEGMENTADA JG INTRAFLEX MB-32 CONAIRE D=560/400 (material) | 138.93 |
| 4MRC32P020 | u | REDUCCION CONCENTRICA GALVA SEGMENTADA JG INTRAFLEX MB-32 CONAIRE D=560/450 (material) | 137.86 |
| 4MRC32P021 | u | REDUCCION CONCENTRICA GALVA SEGMENTADA JG INTRAFLEX MB-32 CONAIRE D=560/500 (material) | 138.2 |
| 4MRC32P022 | u | REDUCCION CONCENTRICA GALVA SEGMENTADA JG INTRAFLEX MB-32 CONAIRE D=600/250 (material) | 161.72 |
| 4MRC32P023 | u | REDUCCION CONCENTRICA GALVA SEGMENTADA JG INTRAFLEX MB-32 CONAIRE D=600/300 (material) | 159.48 |
| 4MRC32P024 | u | REDUCCION CONCENTRICA GALVA SEGMENTADA JG INTRAFLEX MB-32 CONAIRE D=600/355 (material) | 156.22 |
| 4MRC32P025 | u | REDUCCION CONCENTRICA GALVA SEGMENTADA JG INTRAFLEX MB-32 CONAIRE D=600/400 (material) | 154.54 |
| 4MRC32P026 | u | REDUCCION CONCENTRICA GALVA SEGMENTADA JG INTRAFLEX MB-32 CONAIRE D=600/450 (material) | 174.84 |
| 4MRC32P027 | u | REDUCCION CONCENTRICA GALVA SEGMENTADA JG INTRAFLEX MB-32 CONAIRE D=600/500 (material) | 150.79 |
| 4MRC32P028 | u | REDUCCION CONCENTRICA GALVA SEGMENTADA JG INTRAFLEX MB-32 CONAIRE D=600/560 (material) | 151.93 |
| 4MRC32P029 | u | REDUCCION CONCENTRICA GALVA SEGMENTADA JG INTRAFLEX MB-32 CONAIRE D=630/250 (material) | 182.26 |
| 4MRC32P030 | u | REDUCCION CONCENTRICA GALVA SEGMENTADA JG INTRAFLEX MB-32 CONAIRE D=630/300 (material) | 181.33 |
| 4MRC32P031 | u | REDUCCION CONCENTRICA GALVA SEGMENTADA JG INTRAFLEX MB-32 CONAIRE D=630/355 (material) | 178.96 |
| 4MRC32P032 | u | REDUCCION CONCENTRICA GALVA SEGMENTADA JG INTRAFLEX MB-32 CONAIRE D=630/400 (material) | 177.44 |
| 4MRC32P033 | u | REDUCCION CONCENTRICA GALVA SEGMENTADA JG INTRAFLEX MB-32 CONAIRE D=630/450 (material) | 175.68 |
| 4MRC32P034 | u | REDUCCION CONCENTRICA GALVA SEGMENTADA JG INTRAFLEX MB-32 CONAIRE D=630/500 (material) | 174.74 |
| 4MRC32P035 | u | REDUCCION CONCENTRICA GALVA SEGMENTADA JG INTRAFLEX MB-32 CONAIRE D=630/560 (material) | 175.45 |
| 4MRC32P036 | u | REDUCCION CONCENTRICA GALVA SEGMENTADA JG INTRAFLEX MB-32 CONAIRE D=630/600 (material) | 177.44 |
| 4MRC32P037 | u | REDUCCION CONCENTRICA GALVA SEGMENTADA JG INTRAFLEX MB-32 CONAIRE D=710/250 (material) | 218.29 |
| 4MRC32P038 | u | REDUCCION CONCENTRICA GALVA SEGMENTADA JG INTRAFLEX MB-32 CONAIRE D=710/300 (material) | 206.53 |
| 4MRC32P039 | u | REDUCCION CONCENTRICA GALVA SEGMENTADA JG INTRAFLEX MB-32 CONAIRE D=710/355 (material) | 212.3 |
| 4MRC32P040 | u | REDUCCION CONCENTRICA GALVA SEGMENTADA JG INTRAFLEX MB-32 CONAIRE D=710/400 (material) | 197.48 |
| 4MRC32P041 | u | REDUCCION CONCENTRICA GALVA SEGMENTADA JG INTRAFLEX MB-32 CONAIRE D=710/450 (material) | 205.31 |
| 4MRC32P042 | u | REDUCCION CONCENTRICA GALVA SEGMENTADA JG INTRAFLEX MB-32 CONAIRE D=710/500 (material) | 201.92 |
| 4MRC32P043 | u | REDUCCION CONCENTRICA GALVA SEGMENTADA JG INTRAFLEX MB-32 CONAIRE D=710/560 (material) | 198.9 |
| 4MRC32P044 | u | REDUCCION CONCENTRICA GALVA SEGMENTADA JG INTRAFLEX MB-32 CONAIRE D=710/600 (material) | 200.7 |
| 4MRC32P045 | u | REDUCCION CONCENTRICA GALVA SEGMENTADA JG INTRAFLEX MB-32 CONAIRE D=710/630 (material) | 201.15 |
| 4MRC32P046 | u | REDUCCION CONCENTRICA GALVA SEGMENTADA JG INTRAFLEX MB-32 CONAIRE D=800/300 (material) | 285.13 |
| 4MRC32P047 | u | REDUCCION CONCENTRICA GALVA SEGMENTADA JG INTRAFLEX MB-32 CONAIRE D=800/355 (material) | 279.82 |
| 4MRC32P048 | u | REDUCCION CONCENTRICA GALVA SEGMENTADA JG INTRAFLEX MB-32 CONAIRE D=800/400 (material) | 274.87 |
| 4MRC32P049 | u | REDUCCION CONCENTRICA GALVA SEGMENTADA JG INTRAFLEX MB-32 CONAIRE D=800/450 (material) | 268.91 |
| 4MRC32P050 | u | REDUCCION CONCENTRICA GALVA SEGMENTADA JG INTRAFLEX MB-32 CONAIRE D=800/500 (material) | 262.78 |
| 4MRC32P051 | u | REDUCCION CONCENTRICA GALVA SEGMENTADA JG INTRAFLEX MB-32 CONAIRE D=800/560 (material) | 256.14 |
| 4MRC32P052 | u | REDUCCION CONCENTRICA GALVA SEGMENTADA JG INTRAFLEX MB-32 CONAIRE D=800/600 (material) | 251.99 |
| 4MRC32P053 | u | REDUCCION CONCENTRICA GALVA SEGMENTADA JG INTRAFLEX MB-32 CONAIRE D=800/630 (material) | 251.2 |
| 4MRC32P054 | u | REDUCCION CONCENTRICA GALVA SEGMENTADA JG INTRAFLEX MB-32 CONAIRE D=800/710 (material) | 247.4 |
| 4MT32P001 | u | TAPA CIEGA GALVA SEGMENTADA JG INTRAFLEX MB-32 CONAIRE D=250 (material) | 14.87 |
| 4MT32P002 | u | TAPA CIEGA GALVA SEGMENTADA JG INTRAFLEX MB-32 CONAIRE D=300 (material) | 25.95 |
| 4MT32P003 | u | TAPA CIEGA GALVA SEGMENTADA JG INTRAFLEX MB-32 CONAIRE D=355 (material) | 37.72 |
| 4MT32P004 | u | TAPA CIEGA GALVA SEGMENTADA JG INTRAFLEX MB-32 CONAIRE D=400 (material) | 44.03 |
| 4MT32P005 | u | TAPA CIEGA GALVA SEGMENTADA JG INTRAFLEX MB-32 CONAIRE D=450 (material) | 51.78 |
| 4MT32P006 | u | TAPA CIEGA GALVA SEGMENTADA JG INTRAFLEX MB-32 CONAIRE D=500 (material) | 58.27 |
| 4MT32P007 | u | TAPA CIEGA GALVA SEGMENTADA JG INTRAFLEX MB-32 CONAIRE D=560 (material) | 69.13 |
| 4MT32P008 | u | TAPA CIEGA GALVA SEGMENTADA JG INTRAFLEX MB-32 CONAIRE D=600 (material) | 77.42 |
| 4MT32P009 | u | TAPA CIEGA GALVA SEGMENTADA JG INTRAFLEX MB-32 CONAIRE D=630 (material) | 85.74 |
| 4MT32P010 | u | TAPA CIEGA GALVA SEGMENTADA JG INTRAFLEX MB-32 CONAIRE D=710 (material) | 100.22 |
| 4MT32P011 | u | TAPA CIEGA GALVA SEGMENTADA JG INTRAFLEX MB-32 CONAIRE D=800 (material) | 117.18 |
| 4MTS932P001 | u | TE SIMPLE GALVA 90º SEGMENTADA JG INTRAFLEX MB-32 CONAIRE D=250 (material) | 64.57 |
| 4MTS932P002 | u | TE SIMPLE GALVA 90º SEGMENTADA JG INTRAFLEX MB-32 CONAIRE D=300 (material) | 67.26 |
| 4MTS932P003 | u | TE SIMPLE GALVA 90º SEGMENTADA JG INTRAFLEX MB-32 CONAIRE D=355 (material) | 92.65 |
| 4MTS932P004 | u | TE SIMPLE GALVA 90º SEGMENTADA JG INTRAFLEX MB-32 CONAIRE D=400 (material) | 112.68 |
| 4MTS932P005 | u | TE SIMPLE GALVA 90º SEGMENTADA JG INTRAFLEX MB-32 CONAIRE D=450 (material) | 123.32 |
| 4MTS932P006 | u | TE SIMPLE GALVA 90º SEGMENTADA JG INTRAFLEX MB-32 CONAIRE D=500 (material) | 163.05 |
| 4MTS932P007 | u | TE SIMPLE GALVA 90º SEGMENTADA JG INTRAFLEX MB-32 CONAIRE D=560 (material) | 192.36 |
| 4MTS932P008 | u | TE SIMPLE GALVA 90º SEGMENTADA JG INTRAFLEX MB-32 CONAIRE D=600 (material) | 218.36 |
| 4MTS932P009 | u | TE SIMPLE GALVA 90º SEGMENTADA JG INTRAFLEX MB-32 CONAIRE D=630 (material) | 234.94 |
| 4MTS932P010 | u | TE SIMPLE GALVA 90º SEGMENTADA JG INTRAFLEX MB-32 CONAIRE D=710 (material) | 293.19 |
| 4MTS932P011 | u | TE SIMPLE GALVA 90º SEGMENTADA JG INTRAFLEX MB-32 CONAIRE D=800 (material) | 382.56 |

###### 0303010106 JG EXTRAFLEX AL

###### 030103020401 JG SPIRO EXTRAFLEX A-9

| Código | Ud | Descripción | Precio |
|---|---|---|---|
| 3MMR3009A001 | ml | TUBO HELICOIDAL GALVA ST EXTRAFLEX AL-9x3000 CONAIRE D=100 (material) | 53.06 |
| 3MMR3009A002 | ml | TUBO HELICOIDAL GALVA ST EXTRAFLEX AL-9x3000 CONAIRE D=125 (material) | 61.45 |
| 3MMR3009A003 | ml | TUBO HELICOIDAL GALVA ST EXTRAFLEX AL-9x3000 CONAIRE D=150 (material) | 75.7 |
| 3MMR3009A004 | ml | TUBO HELICOIDAL GALVA ST EXTRAFLEX AL-9x3000 CONAIRE D=200 (material) | 83.05 |
| 3MMR3009A005 | ml | TUBO HELICOIDAL GALVA ST EXTRAFLEX AL-9x3000 CONAIRE D=250 (material) | 91.23 |
| 3MMR3009A006 | ml | TUBO HELICOIDAL GALVA ST EXTRAFLEX AL-9x3000 CONAIRE D=300 (material) | 110.81 |
| 3MMR3009A007 | ml | TUBO HELICOIDAL GALVA ST EXTRAFLEX AL-9x3000 CONAIRE D=355 (material) | 121.83 |
| 3MMR3009A008 | ml | TUBO HELICOIDAL GALVA ST EXTRAFLEX AL-9x3000 CONAIRE D=400 (material) | 129.06 |
| 3MMR3009A009 | ml | TUBO HELICOIDAL GALVA ST EXTRAFLEX AL-9x3000 CONAIRE D=450 (material) | 141.25 |
| 3MMR3009A010 | ml | TUBO HELICOIDAL GALVA ST EXTRAFLEX AL-9x3000 CONAIRE D=500 (material) | 156.2 |
| 3MMR3009A011 | ml | TUBO HELICOIDAL GALVA ST EXTRAFLEX AL-9x3000 CONAIRE D=560 (material) | 191.53 |
| 3MMR3009A012 | ml | TUBO HELICOIDAL GALVA ST EXTRAFLEX AL-9x3000 CONAIRE D=600 (material) | 14.21 |
| 3MMR3009A013 | ml | TUBO HELICOIDAL GALVA ST EXTRAFLEX AL-9x3000 CONAIRE D=630 (material) | 14.99 |
| 3MMR3009A014 | ml | TUBO HELICOIDAL GALVA ST EXTRAFLEX AL-9x3000 CONAIRE D=710 (material) | 16.95 |
| 3MMR3009A015 | ml | TUBO HELICOIDAL GALVA ST EXTRAFLEX AL-9x3000 CONAIRE D=800 (material) | 21.39 |
| 3MMR1509A001 | ml | TUBO HELICOIDAL GALVA ST EXTRAFLEX AL-9x1500 CONAIRE D=100 (material) | 125.03 |
| 3MMR1509A002 | ml | TUBO HELICOIDAL GALVA ST EXTRAFLEX AL-9x1500 CONAIRE D=125 (material) | 143.36 |
| 3MMR1509A003 | ml | TUBO HELICOIDAL GALVA ST EXTRAFLEX AL-9x1500 CONAIRE D=150 (material) | 161.38 |
| 3MMR1509A004 | ml | TUBO HELICOIDAL GALVA ST EXTRAFLEX AL-9x1500 CONAIRE D=200 (material) | 174.68 |
| 3MMR1509A005 | ml | TUBO HELICOIDAL GALVA ST EXTRAFLEX AL-9x1500 CONAIRE D=250 (material) | 215.87 |
| 3MMR1509A006 | ml | TUBO HELICOIDAL GALVA ST EXTRAFLEX AL-9x1500 CONAIRE D=300 (material) | 310.51 |
| 3MMR1509A007 | ml | TUBO HELICOIDAL GALVA ST EXTRAFLEX AL-9x1500 CONAIRE D=355 (material) | 21.7 |
| 3MMR1509A008 | ml | TUBO HELICOIDAL GALVA ST EXTRAFLEX AL-9x1500 CONAIRE D=400 (material) | 21.7 |
| 3MMR1509A009 | ml | TUBO HELICOIDAL GALVA ST EXTRAFLEX AL-9x1500 CONAIRE D=450 (material) | 27.02 |
| 3MMR1509A010 | ml | TUBO HELICOIDAL GALVA ST EXTRAFLEX AL-9x1500 CONAIRE D=500 (material) | 22.75 |
| 3MMR1509A011 | ml | TUBO HELICOIDAL GALVA ST EXTRAFLEX AL-9x1500 CONAIRE D=560 (material) | 27.82 |
| 3MMR1509A012 | ml | TUBO HELICOIDAL GALVA ST EXTRAFLEX AL-9x1500 CONAIRE D=600 (material) | 28.3 |
| 3MMR1509A013 | ml | TUBO HELICOIDAL GALVA ST EXTRAFLEX AL-9x1500 CONAIRE D=630 (material) | 34 |
| 3MMR1509A014 | ml | TUBO HELICOIDAL GALVA ST EXTRAFLEX AL-9x1500 CONAIRE D=710 (material) | 34.07 |
| 3MMR1509A015 | ml | TUBO HELICOIDAL GALVA ST EXTRAFLEX AL-9x1500 CONAIRE D=800 (material) | 33.96 |
| 3MCO409A001 | u | CODO GALVA 45º SEGMENTADO ST EXTRAFLEX AL-9 CONAIRE D=100 (material) | 82.47 |
| 3MCO409A002 | u | CODO GALVA 45º SEGMENTADO ST EXTRAFLEX AL-9 CONAIRE D=125 (material) | 81.75 |
| 3MCO409A003 | u | CODO GALVA 45º SEGMENTADO ST EXTRAFLEX AL-9 CONAIRE D=150 (material) | 80.89 |
| 3MCO409A004 | u | CODO GALVA 45º SEGMENTADO ST EXTRAFLEX AL-9 CONAIRE D=200 (material) | 80.78 |
| 3MCO409A005 | u | CODO GALVA 45º SEGMENTADO ST EXTRAFLEX AL-9 CONAIRE D=250 (material) | 102.54 |
| 3MCO409A006 | u | CODO GALVA 45º SEGMENTADO ST EXTRAFLEX AL-9 CONAIRE D=300 (material) | 102.07 |
| 3MCO409A007 | u | CODO GALVA 45º SEGMENTADO ST EXTRAFLEX AL-9 CONAIRE D=355 (material) | 100.76 |
| 3MCO409A008 | u | CODO GALVA 45º SEGMENTADO ST EXTRAFLEX AL-9 CONAIRE D=400 (material) | 99.27 |
| 3MCO409A009 | u | CODO GALVA 45º SEGMENTADO ST EXTRAFLEX AL-9 CONAIRE D=450 (material) | 98.22 |
| 3MCO409A010 | u | CODO GALVA 45º SEGMENTADO ST EXTRAFLEX AL-9 CONAIRE D=500 (material) | 97.55 |
| 3MCO409A011 | u | CODO GALVA 45º SEGMENTADO ST EXTRAFLEX AL-9 CONAIRE D=560 (material) | 97.77 |
| 3MCO409A012 | u | CODO GALVA 45º SEGMENTADO ST EXTRAFLEX AL-9 CONAIRE D=600 (material) | 114.57 |
| 3MCO409A013 | u | CODO GALVA 45º SEGMENTADO ST EXTRAFLEX AL-9 CONAIRE D=630 (material) | 113.28 |
| 3MCO409A014 | u | CODO GALVA 45º SEGMENTADO ST EXTRAFLEX AL-9 CONAIRE D=710 (material) | 111.62 |
| 3MCO409A015 | u | CODO GALVA 45º SEGMENTADO ST EXTRAFLEX AL-9 CONAIRE D=800 (material) | 109.59 |
| 3MCO909A001 | u | CODO GALVA 90º SEGMENTADO ST EXTRAFLEX AL-9 CONAIRE D=100 (material) | 141.85 |
| 3MCO909A002 | u | CODO GALVA 90º SEGMENTADO ST EXTRAFLEX AL-9 CONAIRE D=125 (material) | 204.81 |
| 3MCO909A003 | u | CODO GALVA 90º SEGMENTADO ST EXTRAFLEX AL-9 CONAIRE D=150 (material) | 201.3 |
| 3MCO909A004 | u | CODO GALVA 90º SEGMENTADO ST EXTRAFLEX AL-9 CONAIRE D=200 (material) | 198.02 |
| 3MCO909A005 | u | CODO GALVA 90º SEGMENTADO ST EXTRAFLEX AL-9 CONAIRE D=250 (material) | 194.91 |
| 3MCO909A006 | u | CODO GALVA 90º SEGMENTADO ST EXTRAFLEX AL-9 CONAIRE D=300 (material) | 190.84 |
| 3MCO909A007 | u | CODO GALVA 90º SEGMENTADO ST EXTRAFLEX AL-9 CONAIRE D=355 (material) | 186.16 |
| 3MCO909A008 | u | CODO GALVA 90º SEGMENTADO ST EXTRAFLEX AL-9 CONAIRE D=400 (material) | 183.41 |
| 3MCO909A009 | u | CODO GALVA 90º SEGMENTADO ST EXTRAFLEX AL-9 CONAIRE D=450 (material) | 183.5 |
| 3MCO909A010 | u | CODO GALVA 90º SEGMENTADO ST EXTRAFLEX AL-9 CONAIRE D=500 (material) | 181 |
| 3MCO909A011 | u | CODO GALVA 90º SEGMENTADO ST EXTRAFLEX AL-9 CONAIRE D=560 (material) | 18.91 |
| 3MCO909A012 | u | CODO GALVA 90º SEGMENTADO ST EXTRAFLEX AL-9 CONAIRE D=600 (material) | 19.69 |
| 3MCO909A013 | u | CODO GALVA 90º SEGMENTADO ST EXTRAFLEX AL-9 CONAIRE D=630 (material) | 26.07 |
| 3MCO909A014 | u | CODO GALVA 90º SEGMENTADO ST EXTRAFLEX AL-9 CONAIRE D=710 (material) | 34.29 |
| 3MCO909A015 | u | CODO GALVA 90º SEGMENTADO ST EXTRAFLEX AL-9 CONAIRE D=800 (material) | 48.67 |
| 3MRC09A001 | u | REDUCCION CONCENTRICA GALVA SEGMENTADO ST EXTRAFLEX AL-9 CONAIRE D=125/100 (material) | 26.75 |
| 3MRC09A002 | u | REDUCCION CONCENTRICA GALVA SEGMENTADO ST EXTRAFLEX AL-9 CONAIRE D=150/100 (material) | 26.75 |
| 3MRC09A003 | u | REDUCCION CONCENTRICA GALVA SEGMENTADO ST EXTRAFLEX AL-9 CONAIRE D=150/125 (material) | 32.09 |
| 3MRC09A004 | u | REDUCCION CONCENTRICA GALVA SEGMENTADO ST EXTRAFLEX AL-9 CONAIRE D=200/100 (material) | 28.44 |
| 3MRC09A005 | u | REDUCCION CONCENTRICA GALVA SEGMENTADO ST EXTRAFLEX AL-9 CONAIRE D=200/125 (material) | 33.1 |
| 3MRC09A006 | u | REDUCCION CONCENTRICA GALVA SEGMENTADO ST EXTRAFLEX AL-9 CONAIRE D=200/150 (material) | 33.81 |
| 3MRC09A007 | u | REDUCCION CONCENTRICA GALVA SEGMENTADO ST EXTRAFLEX AL-9 CONAIRE D=250/125 (material) | 41.21 |
| 3MRC09A008 | u | REDUCCION CONCENTRICA GALVA SEGMENTADO ST EXTRAFLEX AL-9 CONAIRE D=250/150 (material) | 40.89 |
| 3MRC09A009 | u | REDUCCION CONCENTRICA GALVA SEGMENTADO ST EXTRAFLEX AL-9 CONAIRE D=250/200 (material) | 41.33 |
| 3MRC09A010 | u | REDUCCION CONCENTRICA GALVA SEGMENTADO ST EXTRAFLEX AL-9 CONAIRE D=300/150 (material) | 50.07 |
| 3MRC09A011 | u | REDUCCION CONCENTRICA GALVA SEGMENTADO ST EXTRAFLEX AL-9 CONAIRE D=300/200 (material) | 50.04 |
| 3MRC09A012 | u | REDUCCION CONCENTRICA GALVA SEGMENTADO ST EXTRAFLEX AL-9 CONAIRE D=300/250 (material) | 49.9 |
| 3MRC09A013 | u | REDUCCION CONCENTRICA GALVA SEGMENTADO ST EXTRAFLEX AL-9 CONAIRE D=355/150 (material) | 59.05 |
| 3MRC09A014 | u | REDUCCION CONCENTRICA GALVA SEGMENTADO ST EXTRAFLEX AL-9 CONAIRE D=355/200 (material) | 58.36 |
| 3MRC09A015 | u | REDUCCION CONCENTRICA GALVA SEGMENTADO ST EXTRAFLEX AL-9 CONAIRE D=355/250 (material) | 57.73 |
| 3MRC09A016 | u | REDUCCION CONCENTRICA GALVA SEGMENTADO ST EXTRAFLEX AL-9 CONAIRE D=355/300 (material) | 57.68 |
| 3MRC09A017 | u | REDUCCION CONCENTRICA GALVA SEGMENTADO ST EXTRAFLEX AL-9 CONAIRE D=400/150 (material) | 74.97 |
| 3MRC09A018 | u | REDUCCION CONCENTRICA GALVA SEGMENTADO ST EXTRAFLEX AL-9 CONAIRE D=400/200 (material) | 74.63 |
| 3MRC09A019 | u | REDUCCION CONCENTRICA GALVA SEGMENTADO ST EXTRAFLEX AL-9 CONAIRE D=400/250 (material) | 74.2 |
| 3MRC09A020 | u | REDUCCION CONCENTRICA GALVA SEGMENTADO ST EXTRAFLEX AL-9 CONAIRE D=400/300 (material) | 74.04 |
| 3MRC09A021 | u | REDUCCION CONCENTRICA GALVA SEGMENTADO ST EXTRAFLEX AL-9 CONAIRE D=400/355 (material) | 73.24 |
| 3MRC09A022 | u | REDUCCION CONCENTRICA GALVA SEGMENTADO ST EXTRAFLEX AL-9 CONAIRE D=450/150 (material) | 86.03 |
| 3MRC09A023 | u | REDUCCION CONCENTRICA GALVA SEGMENTADO ST EXTRAFLEX AL-9 CONAIRE D=450/200 (material) | 84.72 |
| 3MRC09A024 | u | REDUCCION CONCENTRICA GALVA SEGMENTADO ST EXTRAFLEX AL-9 CONAIRE D=450/250 (material) | 85.05 |
| 3MRC09A025 | u | REDUCCION CONCENTRICA GALVA SEGMENTADO ST EXTRAFLEX AL-9 CONAIRE D=450/300 (material) | 83.96 |
| 3MRC09A026 | u | REDUCCION CONCENTRICA GALVA SEGMENTADO ST EXTRAFLEX AL-9 CONAIRE D=450/355 (material) | 83.24 |
| 3MRC09A027 | u | REDUCCION CONCENTRICA GALVA SEGMENTADO ST EXTRAFLEX AL-9 CONAIRE D=450/400 (material) | 82.74 |
| 3MRC09A028 | u | REDUCCION CONCENTRICA GALVA SEGMENTADO ST EXTRAFLEX AL-9 CONAIRE D=500/200 (material) | 107.18 |
| 3MRC09A029 | u | REDUCCION CONCENTRICA GALVA SEGMENTADO ST EXTRAFLEX AL-9 CONAIRE D=500/250 (material) | 105.36 |
| 3MRC09A030 | u | REDUCCION CONCENTRICA GALVA SEGMENTADO ST EXTRAFLEX AL-9 CONAIRE D=500/300 (material) | 103.27 |
| 3MRC09A031 | u | REDUCCION CONCENTRICA GALVA SEGMENTADO ST EXTRAFLEX AL-9 CONAIRE D=500/355 (material) | 101.93 |
| 3MRC09A032 | u | REDUCCION CONCENTRICA GALVA SEGMENTADO ST EXTRAFLEX AL-9 CONAIRE D=500/400 (material) | 100.72 |
| 3MRC09A033 | u | REDUCCION CONCENTRICA GALVA SEGMENTADO ST EXTRAFLEX AL-9 CONAIRE D=500/450 (material) | 100.55 |
| 3MRC09A034 | u | REDUCCION CONCENTRICA GALVA SEGMENTADO ST EXTRAFLEX AL-9 CONAIRE D=560/200 (material) | 130.48 |
| 3MRC09A035 | u | REDUCCION CONCENTRICA GALVA SEGMENTADO ST EXTRAFLEX AL-9 CONAIRE D=560/250 (material) | 129.59 |
| 3MRC09A036 | u | REDUCCION CONCENTRICA GALVA SEGMENTADO ST EXTRAFLEX AL-9 CONAIRE D=560/300 (material) | 127.77 |
| 3MRC09A037 | u | REDUCCION CONCENTRICA GALVA SEGMENTADO ST EXTRAFLEX AL-9 CONAIRE D=560/355 (material) | 125.7 |
| 3MRC09A038 | u | REDUCCION CONCENTRICA GALVA SEGMENTADO ST EXTRAFLEX AL-9 CONAIRE D=560/400 (material) | 124.23 |
| 3MRC09A039 | u | REDUCCION CONCENTRICA GALVA SEGMENTADO ST EXTRAFLEX AL-9 CONAIRE D=560/450 (material) | 121.46 |
| 3MRC09A040 | u | REDUCCION CONCENTRICA GALVA SEGMENTADO ST EXTRAFLEX AL-9 CONAIRE D=560/500 (material) | 123.57 |
| 3MRC09A041 | u | REDUCCION CONCENTRICA GALVA SEGMENTADO ST EXTRAFLEX AL-9 CONAIRE D=600/200 (material) | 146.22 |
| 3MRC09A042 | u | REDUCCION CONCENTRICA GALVA SEGMENTADO ST EXTRAFLEX AL-9 CONAIRE D=600/250 (material) | 144.4 |
| 3MRC09A043 | u | REDUCCION CONCENTRICA GALVA SEGMENTADO ST EXTRAFLEX AL-9 CONAIRE D=600/300 (material) | 142.09 |
| 3MRC09A044 | u | REDUCCION CONCENTRICA GALVA SEGMENTADO ST EXTRAFLEX AL-9 CONAIRE D=600/355 (material) | 139.24 |
| 3MRC09A045 | u | REDUCCION CONCENTRICA GALVA SEGMENTADO ST EXTRAFLEX AL-9 CONAIRE D=600/400 (material) | 137.87 |
| 3MRC09A046 | u | REDUCCION CONCENTRICA GALVA SEGMENTADO ST EXTRAFLEX AL-9 CONAIRE D=600/450 (material) | 135.77 |
| 3MRC09A047 | u | REDUCCION CONCENTRICA GALVA SEGMENTADO ST EXTRAFLEX AL-9 CONAIRE D=600/500 (material) | 134.6 |
| 3MRC09A048 | u | REDUCCION CONCENTRICA GALVA SEGMENTADO ST EXTRAFLEX AL-9 CONAIRE D=600/560 (material) | 133.9 |
| 3MRC09A049 | u | REDUCCION CONCENTRICA GALVA SEGMENTADO ST EXTRAFLEX AL-9 CONAIRE D=630/250 (material) | 161.76 |
| 3MRC09A050 | u | REDUCCION CONCENTRICA GALVA SEGMENTADO ST EXTRAFLEX AL-9 CONAIRE D=630/300 (material) | 161.06 |
| 3MRC09A051 | u | REDUCCION CONCENTRICA GALVA SEGMENTADO ST EXTRAFLEX AL-9 CONAIRE D=630/355 (material) | 158.99 |
| 3MRC09A052 | u | REDUCCION CONCENTRICA GALVA SEGMENTADO ST EXTRAFLEX AL-9 CONAIRE D=630/400 (material) | 157.31 |
| 3MRC09A053 | u | REDUCCION CONCENTRICA GALVA SEGMENTADO ST EXTRAFLEX AL-9 CONAIRE D=630/450 (material) | 156.6 |
| 3MRC09A054 | u | REDUCCION CONCENTRICA GALVA SEGMENTADO ST EXTRAFLEX AL-9 CONAIRE D=630/500 (material) | 183.4 |
| 3MRC09A055 | u | REDUCCION CONCENTRICA GALVA SEGMENTADO ST EXTRAFLEX AL-9 CONAIRE D=630/560 (material) | 156.39 |
| 3MRC09A056 | u | REDUCCION CONCENTRICA GALVA SEGMENTADO ST EXTRAFLEX AL-9 CONAIRE D=630/600 (material) | 189.06 |
| 3MRC09A057 | u | REDUCCION CONCENTRICA GALVA SEGMENTADO ST EXTRAFLEX AL-9 CONAIRE D=710/250 (material) | 194.42 |
| 3MRC09A058 | u | REDUCCION CONCENTRICA GALVA SEGMENTADO ST EXTRAFLEX AL-9 CONAIRE D=710/300 (material) | 192.81 |
| 3MRC09A059 | u | REDUCCION CONCENTRICA GALVA SEGMENTADO ST EXTRAFLEX AL-9 CONAIRE D=710/355 (material) | 188.82 |
| 3MRC09A060 | u | REDUCCION CONCENTRICA GALVA SEGMENTADO ST EXTRAFLEX AL-9 CONAIRE D=710/400 (material) | 183.71 |
| 3MRC09A061 | u | REDUCCION CONCENTRICA GALVA SEGMENTADO ST EXTRAFLEX AL-9 CONAIRE D=710/450 (material) | 183.55 |
| 3MRC09A062 | u | REDUCCION CONCENTRICA GALVA SEGMENTADO ST EXTRAFLEX AL-9 CONAIRE D=710/500 (material) | 182.38 |
| 3MRC09A063 | u | REDUCCION CONCENTRICA GALVA SEGMENTADO ST EXTRAFLEX AL-9 CONAIRE D=710/560 (material) | 181.48 |
| 3MRC09A064 | u | REDUCCION CONCENTRICA GALVA SEGMENTADO ST EXTRAFLEX AL-9 CONAIRE D=710/600 (material) | 180.32 |
| 3MRC09A065 | u | REDUCCION CONCENTRICA GALVA SEGMENTADO ST EXTRAFLEX AL-9 CONAIRE D=710/630 (material) | 179.9 |
| 3MRC09A066 | u | REDUCCION CONCENTRICA GALVA SEGMENTADO ST EXTRAFLEX AL-9 CONAIRE D=800/300 (material) | 256.8 |
| 3MRC09A067 | u | REDUCCION CONCENTRICA GALVA SEGMENTADO ST EXTRAFLEX AL-9 CONAIRE D=800/355 (material) | 252.1 |
| 3MRC09A068 | u | REDUCCION CONCENTRICA GALVA SEGMENTADO ST EXTRAFLEX AL-9 CONAIRE D=800/400 (material) | 247.71 |
| 3MRC09A069 | u | REDUCCION CONCENTRICA GALVA SEGMENTADO ST EXTRAFLEX AL-9 CONAIRE D=800/450 (material) | 243.27 |
| 3MRC09A070 | u | REDUCCION CONCENTRICA GALVA SEGMENTADO ST EXTRAFLEX AL-9 CONAIRE D=800/500 (material) | 237.83 |
| 3MRC09A071 | u | REDUCCION CONCENTRICA GALVA SEGMENTADO ST EXTRAFLEX AL-9 CONAIRE D=800/560 (material) | 231.57 |
| 3MRC09A072 | u | REDUCCION CONCENTRICA GALVA SEGMENTADO ST EXTRAFLEX AL-9 CONAIRE D=800/600 (material) | 228.45 |
| 3MRC09A073 | u | REDUCCION CONCENTRICA GALVA SEGMENTADO ST EXTRAFLEX AL-9 CONAIRE D=800/630 (material) | 227.41 |
| 3MRC09A074 | u | REDUCCION CONCENTRICA GALVA SEGMENTADO ST EXTRAFLEX AL-9 CONAIRE D=800/710 (material) | 224.03 |
| 3MTS909A001 | u | TE SIMPLE GALVA 90º SEGMENTADA ST EXTRAFLEX AL-9 CONAIRE D=100 (material) | 21.56 |
| 3MTS909A002 | u | TE SIMPLE GALVA 90º SEGMENTADA ST EXTRAFLEX AL-9 CONAIRE D=125 (material) | 22.77 |
| 3MTS909A003 | u | TE SIMPLE GALVA 90º SEGMENTADA ST EXTRAFLEX AL-9 CONAIRE D=150 (material) | 31.17 |
| 3MTS909A004 | u | TE SIMPLE GALVA 90º SEGMENTADA ST EXTRAFLEX AL-9 CONAIRE D=200 (material) | 41 |
| 3MTS909A005 | u | TE SIMPLE GALVA 90º SEGMENTADA ST EXTRAFLEX AL-9 CONAIRE D=250 (material) | 59.3 |
| 3MTS909A006 | u | TE SIMPLE GALVA 90º SEGMENTADA ST EXTRAFLEX AL-9 CONAIRE D=300 (material) | 61.63 |
| 3MTS909A007 | u | TE SIMPLE GALVA 90º SEGMENTADA ST EXTRAFLEX AL-9 CONAIRE D=355 (material) | 83.59 |
| 3MTS909A008 | u | TE SIMPLE GALVA 90º SEGMENTADA ST EXTRAFLEX AL-9 CONAIRE D=400 (material) | 101.59 |
| 3MTS909A009 | u | TE SIMPLE GALVA 90º SEGMENTADA ST EXTRAFLEX AL-9 CONAIRE D=450 (material) | 110.86 |
| 3MTS909A010 | u | TE SIMPLE GALVA 90º SEGMENTADA ST EXTRAFLEX AL-9 CONAIRE D=500 (material) | 147.57 |
| 3MTS909A011 | u | TE SIMPLE GALVA 90º SEGMENTADA ST EXTRAFLEX AL-9 CONAIRE D=560 (material) | 173.29 |
| 3MTS909A012 | u | TE SIMPLE GALVA 90º SEGMENTADA ST EXTRAFLEX AL-9 CONAIRE D=600 (material) | 196.73 |
| 3MTS909A013 | u | TE SIMPLE GALVA 90º SEGMENTADA ST EXTRAFLEX AL-9 CONAIRE D=630 (material) | 211.23 |
| 3MTS909A014 | u | TE SIMPLE GALVA 90º SEGMENTADA ST EXTRAFLEX AL-9 CONAIRE D=710 (material) | 263.12 |
| 3MTS909A015 | u | TE SIMPLE GALVA 90º SEGMENTADA ST EXTRAFLEX AL-9 CONAIRE D=800 (material) | 346.08 |
| 3MT09A001 | u | TAPA CIEGA GALVA SEGMENTADA ST EXTRAFLEX AL-9 CONAIRE D=100 (material) | 6.69 |
| 3MT09A002 | u | TAPA CIEGA GALVA SEGMENTADA ST EXTRAFLEX AL-9 CONAIRE D=125 (material) | 7.11 |
| 3MT09A003 | u | TAPA CIEGA GALVA SEGMENTADA ST EXTRAFLEX AL-9 CONAIRE D=150 (material) | 7.5 |
| 3MT09A004 | u | TAPA CIEGA GALVA SEGMENTADA ST EXTRAFLEX AL-9 CONAIRE D=200 (material) | 8.75 |
| 3MT09A005 | u | TAPA CIEGA GALVA SEGMENTADA ST EXTRAFLEX AL-9 CONAIRE D=250 (material) | 13.54 |
| 3MT09A006 | u | TAPA CIEGA GALVA SEGMENTADA ST EXTRAFLEX AL-9 CONAIRE D=300 (material) | 24 |
| 3MT09A007 | u | TAPA CIEGA GALVA SEGMENTADA ST EXTRAFLEX AL-9 CONAIRE D=355 (material) | 34.33 |
| 3MT09A008 | u | TAPA CIEGA GALVA SEGMENTADA ST EXTRAFLEX AL-9 CONAIRE D=400 (material) | 39.94 |
| 3MT09A009 | u | TAPA CIEGA GALVA SEGMENTADA ST EXTRAFLEX AL-9 CONAIRE D=450 (material) | 46.74 |
| 3MT09A010 | u | TAPA CIEGA GALVA SEGMENTADA ST EXTRAFLEX AL-9 CONAIRE D=500 (material) | 53.05 |
| 3MT09A011 | u | TAPA CIEGA GALVA SEGMENTADA ST EXTRAFLEX AL-9 CONAIRE D=560 (material) | 62.68 |
| 3MT09A012 | u | TAPA CIEGA GALVA SEGMENTADA ST EXTRAFLEX AL-9 CONAIRE D=600 (material) | 70.04 |
| 3MT09A013 | u | TAPA CIEGA GALVA SEGMENTADA ST EXTRAFLEX AL-9 CONAIRE D=630 (material) | 77.41 |
| 3MT09A014 | u | TAPA CIEGA GALVA SEGMENTADA ST EXTRAFLEX AL-9 CONAIRE D=710 (material) | 90.6 |
| 3MT09A015 | u | TAPA CIEGA GALVA SEGMENTADA ST EXTRAFLEX AL-9 CONAIRE D=800 (material) | 107.18 |

###### 030103020402 JG SPIRO EXTRAFLEX A-13

| Código | Ud | Descripción | Precio |
|---|---|---|---|
| 3MMR3012A001 | ml | TUBO HELICOIDAL GALVA ST EXTRAFLEX AL-13x3000 CONAIRE D=100 (material) | 59.41 |
| 3MMR3012A002 | ml | TUBO HELICOIDAL GALVA ST EXTRAFLEX AL-13x3000 CONAIRE D=125 (material) | 69.87 |
| 3MMR3012A003 | ml | TUBO HELICOIDAL GALVA ST EXTRAFLEX AL-13x3000 CONAIRE D=150 (material) | 81.47 |
| 3MMR3012A004 | ml | TUBO HELICOIDAL GALVA ST EXTRAFLEX AL-13x3000 CONAIRE D=200 (material) | 105.82 |
| 3MMR3012A005 | ml | TUBO HELICOIDAL GALVA ST EXTRAFLEX AL-13x3000 CONAIRE D=250 (material) | 125.78 |
| 3MMR3012A006 | ml | TUBO HELICOIDAL GALVA ST EXTRAFLEX AL-13x3000 CONAIRE D=300 (material) | 148.34 |
| 3MMR3012A007 | ml | TUBO HELICOIDAL GALVA ST EXTRAFLEX AL-13x3000 CONAIRE D=355 (material) | 183.56 |
| 3MMR3012A008 | ml | TUBO HELICOIDAL GALVA ST EXTRAFLEX AL-13x3000 CONAIRE D=400 (material) | 204.89 |
| 3MMR3012A009 | ml | TUBO HELICOIDAL GALVA ST EXTRAFLEX AL-13x3000 CONAIRE D=450 (material) | 228.71 |
| 3MMR3012A010 | ml | TUBO HELICOIDAL GALVA ST EXTRAFLEX AL-13x3000 CONAIRE D=500 (material) | 270.51 |
| 3MMR3012A011 | ml | TUBO HELICOIDAL GALVA ST EXTRAFLEX AL-13x3000 CONAIRE D=560 (material) | 301.25 |
| 3MMR3012A012 | ml | TUBO HELICOIDAL GALVA ST EXTRAFLEX AL-13x3000 CONAIRE D=600 (material) | 321.4 |
| 3MMR3012A013 | ml | TUBO HELICOIDAL GALVA ST EXTRAFLEX AL-13x3000 CONAIRE D=630 (material) | 342.1 |
| 3MMR3012A014 | ml | TUBO HELICOIDAL GALVA ST EXTRAFLEX AL-13x3000 CONAIRE D=710 (material) | 383.73 |
| 3MMR3012A015 | ml | TUBO HELICOIDAL GALVA ST EXTRAFLEX AL-13x3000 CONAIRE D=800 (material) | 466.83 |
| 3MMR1512A001 | ml | TUBO HELICOIDAL GALVA ST EXTRAFLEX AL-13x1500 CONAIRE D=100 (material) | 32.45 |
| 3MMR1512A002 | ml | TUBO HELICOIDAL GALVA ST EXTRAFLEX AL-13x1500 CONAIRE D=125 (material) | 37.69 |
| 3MMR1512A003 | ml | TUBO HELICOIDAL GALVA ST EXTRAFLEX AL-13x1500 CONAIRE D=150 (material) | 43.48 |
| 3MMR1512A004 | ml | TUBO HELICOIDAL GALVA ST EXTRAFLEX AL-13x1500 CONAIRE D=200 (material) | 56.11 |
| 3MMR1512A005 | ml | TUBO HELICOIDAL GALVA ST EXTRAFLEX AL-13x1500 CONAIRE D=250 (material) | 66.08 |
| 3MMR1512A006 | ml | TUBO HELICOIDAL GALVA ST EXTRAFLEX AL-13x1500 CONAIRE D=300 (material) | 77.21 |
| 3MMR1512A007 | ml | TUBO HELICOIDAL GALVA ST EXTRAFLEX AL-13x1500 CONAIRE D=355 (material) | 94.83 |
| 3MMR1512A008 | ml | TUBO HELICOIDAL GALVA ST EXTRAFLEX AL-13x1500 CONAIRE D=400 (material) | 105.48 |
| 3MMR1512A009 | ml | TUBO HELICOIDAL GALVA ST EXTRAFLEX AL-13x1500 CONAIRE D=450 (material) | 118.3 |
| 3MMR1512A010 | ml | TUBO HELICOIDAL GALVA ST EXTRAFLEX AL-13x1500 CONAIRE D=500 (material) | 138.3 |
| 3MMR1512A011 | ml | TUBO HELICOIDAL GALVA ST EXTRAFLEX AL-13x1500 CONAIRE D=560 (material) | 153.67 |
| 3MMR1512A012 | ml | TUBO HELICOIDAL GALVA ST EXTRAFLEX AL-13x1500 CONAIRE D=600 (material) | 164.94 |
| 3MMR1512A013 | ml | TUBO HELICOIDAL GALVA ST EXTRAFLEX AL-13x1500 CONAIRE D=630 (material) | 172.3 |
| 3MMR1512A014 | ml | TUBO HELICOIDAL GALVA ST EXTRAFLEX AL-13x1500 CONAIRE D=710 (material) | 193.11 |
| 3MMR1512A015 | ml | TUBO HELICOIDAL GALVA ST EXTRAFLEX AL-13x1500 CONAIRE D=800 (material) | 235.86 |
| 3MCO412A001 | u | CODO GALVA 45º SEGMENTADO ST EXTRAFLEX AL-13 CONAIRE D=100 (material) | 18.42 |
| 3MCO412A002 | u | CODO GALVA 45º SEGMENTADO ST EXTRAFLEX AL-13 CONAIRE D=125 (material) | 19.26 |
| 3MCO412A003 | u | CODO GALVA 45º SEGMENTADO ST EXTRAFLEX AL-13 CONAIRE D=150 (material) | 21.51 |
| 3MCO412A004 | u | CODO GALVA 45º SEGMENTADO ST EXTRAFLEX AL-13 CONAIRE D=200 (material) | 27.96 |
| 3MCO412A005 | u | CODO GALVA 45º SEGMENTADO ST EXTRAFLEX AL-13 CONAIRE D=250 (material) | 41.97 |
| 3MCO412A006 | u | CODO GALVA 45º SEGMENTADO ST EXTRAFLEX AL-13 CONAIRE D=300 (material) | 45.25 |
| 3MCO412A007 | u | CODO GALVA 45º SEGMENTADO ST EXTRAFLEX AL-13 CONAIRE D=355 (material) | 59.8 |
| 3MCO412A008 | u | CODO GALVA 45º SEGMENTADO ST EXTRAFLEX AL-13 CONAIRE D=400 (material) | 70.67 |
| 3MCO412A009 | u | CODO GALVA 45º SEGMENTADO ST EXTRAFLEX AL-13 CONAIRE D=450 (material) | 81.75 |
| 3MCO412A010 | u | CODO GALVA 45º SEGMENTADO ST EXTRAFLEX AL-13 CONAIRE D=500 (material) | 101.02 |
| 3MCO412A011 | u | CODO GALVA 45º SEGMENTADO ST EXTRAFLEX AL-13 CONAIRE D=560 (material) | 119.22 |
| 3MCO412A012 | u | CODO GALVA 45º SEGMENTADO ST EXTRAFLEX AL-13 CONAIRE D=600 (material) | 139.07 |
| 3MCO412A013 | u | CODO GALVA 45º SEGMENTADO ST EXTRAFLEX AL-13 CONAIRE D=630 (material) | 151.19 |
| 3MCO412A014 | u | CODO GALVA 45º SEGMENTADO ST EXTRAFLEX AL-13 CONAIRE D=710 (material) | 182.21 |
| 3MCO412A015 | u | CODO GALVA 45º SEGMENTADO ST EXTRAFLEX AL-13 CONAIRE D=800 (material) | 243.6 |
| 3MCO912A001 | u | CODO GALVA 90º SEGMENTADO ST EXTRAFLEX AL-13 CONAIRE D=100 (material) | 22.86 |
| 3MCO912A002 | u | CODO GALVA 90º SEGMENTADO ST EXTRAFLEX AL-13 CONAIRE D=125 (material) | 25.91 |
| 3MCO912A003 | u | CODO GALVA 90º SEGMENTADO ST EXTRAFLEX AL-13 CONAIRE D=150 (material) | 30.72 |
| 3MCO912A004 | u | CODO GALVA 90º SEGMENTADO ST EXTRAFLEX AL-13 CONAIRE D=200 (material) | 41.88 |
| 3MCO912A005 | u | CODO GALVA 90º SEGMENTADO ST EXTRAFLEX AL-13 CONAIRE D=250 (material) | 61.33 |
| 3MCO912A006 | u | CODO GALVA 90º SEGMENTADO ST EXTRAFLEX AL-13 CONAIRE D=300 (material) | 67.6 |
| 3MCO912A007 | u | CODO GALVA 90º SEGMENTADO ST EXTRAFLEX AL-13 CONAIRE D=355 (material) | 92.62 |
| 3MCO912A008 | u | CODO GALVA 90º SEGMENTADO ST EXTRAFLEX AL-13 CONAIRE D=400 (material) | 110.53 |
| 3MCO912A009 | u | CODO GALVA 90º SEGMENTADO ST EXTRAFLEX AL-13 CONAIRE D=450 (material) | 130.33 |
| 3MCO912A010 | u | CODO GALVA 90º SEGMENTADO ST EXTRAFLEX AL-13 CONAIRE D=500 (material) | 170.34 |
| 3MCO912A011 | u | CODO GALVA 90º SEGMENTADO ST EXTRAFLEX AL-13 CONAIRE D=560 (material) | 198.32 |
| 3MCO912A012 | u | CODO GALVA 90º SEGMENTADO ST EXTRAFLEX AL-13 CONAIRE D=600 (material) | 226.08 |
| 3MCO912A013 | u | CODO GALVA 90º SEGMENTADO ST EXTRAFLEX AL-13 CONAIRE D=630 (material) | 245.63 |
| 3MCO912A014 | u | CODO GALVA 90º SEGMENTADO ST EXTRAFLEX AL-13 CONAIRE D=710 (material) | 305.02 |
| 3MCO912A015 | u | CODO GALVA 90º SEGMENTADO ST EXTRAFLEX AL-13 CONAIRE D=800 (material) | 421.94 |
| 3MRC12A001 | u | REDUCCION CONCENTRICA GALVA SEGMENTADO ST EXTRAFLEX AL-13 CONAIRE D=125/100 (material) | 28.32 |
| 3MRC12A002 | u | REDUCCION CONCENTRICA GALVA SEGMENTADO ST EXTRAFLEX AL-13 CONAIRE D=150/100 (material) | 28.32 |
| 3MRC12A003 | u | REDUCCION CONCENTRICA GALVA SEGMENTADO ST EXTRAFLEX AL-13 CONAIRE D=150/125 (material) | 33.65 |
| 3MRC12A004 | u | REDUCCION CONCENTRICA GALVA SEGMENTADO ST EXTRAFLEX AL-13 CONAIRE D=200/100 (material) | 30.22 |
| 3MRC12A005 | u | REDUCCION CONCENTRICA GALVA SEGMENTADO ST EXTRAFLEX AL-13 CONAIRE D=200/125 (material) | 34.72 |
| 3MRC12A006 | u | REDUCCION CONCENTRICA GALVA SEGMENTADO ST EXTRAFLEX AL-13 CONAIRE D=200/150 (material) | 35.54 |
| 3MRC12A007 | u | REDUCCION CONCENTRICA GALVA SEGMENTADO ST EXTRAFLEX AL-13 CONAIRE D=250/125 (material) | 43.62 |
| 3MRC12A008 | u | REDUCCION CONCENTRICA GALVA SEGMENTADO ST EXTRAFLEX AL-13 CONAIRE D=250/150 (material) | 43.35 |
| 3MRC12A009 | u | REDUCCION CONCENTRICA GALVA SEGMENTADO ST EXTRAFLEX AL-13 CONAIRE D=250/200 (material) | 43.37 |
| 3MRC12A010 | u | REDUCCION CONCENTRICA GALVA SEGMENTADO ST EXTRAFLEX AL-13 CONAIRE D=300/150 (material) | 53.46 |
| 3MRC12A011 | u | REDUCCION CONCENTRICA GALVA SEGMENTADO ST EXTRAFLEX AL-13 CONAIRE D=300/200 (material) | 53.42 |
| 3MRC12A012 | u | REDUCCION CONCENTRICA GALVA SEGMENTADO ST EXTRAFLEX AL-13 CONAIRE D=300/250 (material) | 52.77 |
| 3MRC12A013 | u | REDUCCION CONCENTRICA GALVA SEGMENTADO ST EXTRAFLEX AL-13 CONAIRE D=355/150 (material) | 63.29 |
| 3MRC12A014 | u | REDUCCION CONCENTRICA GALVA SEGMENTADO ST EXTRAFLEX AL-13 CONAIRE D=355/200 (material) | 62.53 |
| 3MRC12A015 | u | REDUCCION CONCENTRICA GALVA SEGMENTADO ST EXTRAFLEX AL-13 CONAIRE D=355/250 (material) | 61.82 |
| 3MRC12A016 | u | REDUCCION CONCENTRICA GALVA SEGMENTADO ST EXTRAFLEX AL-13 CONAIRE D=355/300 (material) | 61.74 |
| 3MRC12A017 | u | REDUCCION CONCENTRICA GALVA SEGMENTADO ST EXTRAFLEX AL-13 CONAIRE D=400/150 (material) | 80.8 |
| 3MRC12A018 | u | REDUCCION CONCENTRICA GALVA SEGMENTADO ST EXTRAFLEX AL-13 CONAIRE D=400/200 (material) | 80.43 |
| 3MRC12A019 | u | REDUCCION CONCENTRICA GALVA SEGMENTADO ST EXTRAFLEX AL-13 CONAIRE D=400/250 (material) | 79.95 |
| 3MRC12A020 | u | REDUCCION CONCENTRICA GALVA SEGMENTADO ST EXTRAFLEX AL-13 CONAIRE D=400/300 (material) | 79.75 |
| 3MRC12A021 | u | REDUCCION CONCENTRICA GALVA SEGMENTADO ST EXTRAFLEX AL-13 CONAIRE D=400/355 (material) | 78.93 |
| 3MRC12A022 | u | REDUCCION CONCENTRICA GALVA SEGMENTADO ST EXTRAFLEX AL-13 CONAIRE D=450/150 (material) | 93.05 |
| 3MRC12A023 | u | REDUCCION CONCENTRICA GALVA SEGMENTADO ST EXTRAFLEX AL-13 CONAIRE D=450/200 (material) | 91.71 |
| 3MRC12A024 | u | REDUCCION CONCENTRICA GALVA SEGMENTADO ST EXTRAFLEX AL-13 CONAIRE D=450/250 (material) | 91.82 |
| 3MRC12A025 | u | REDUCCION CONCENTRICA GALVA SEGMENTADO ST EXTRAFLEX AL-13 CONAIRE D=450/300 (material) | 90.6 |
| 3MRC12A026 | u | REDUCCION CONCENTRICA GALVA SEGMENTADO ST EXTRAFLEX AL-13 CONAIRE D=450/355 (material) | 89.78 |
| 3MRC12A027 | u | REDUCCION CONCENTRICA GALVA SEGMENTADO ST EXTRAFLEX AL-13 CONAIRE D=450/400 (material) | 89.18 |
| 3MRC12A028 | u | REDUCCION CONCENTRICA GALVA SEGMENTADO ST EXTRAFLEX AL-13 CONAIRE D=500/200 (material) | 115.36 |
| 3MRC12A029 | u | REDUCCION CONCENTRICA GALVA SEGMENTADO ST EXTRAFLEX AL-13 CONAIRE D=500/250 (material) | 113.34 |
| 3MRC12A030 | u | REDUCCION CONCENTRICA GALVA SEGMENTADO ST EXTRAFLEX AL-13 CONAIRE D=500/300 (material) | 111.01 |
| 3MRC12A031 | u | REDUCCION CONCENTRICA GALVA SEGMENTADO ST EXTRAFLEX AL-13 CONAIRE D=500/355 (material) | 109.42 |
| 3MRC12A032 | u | REDUCCION CONCENTRICA GALVA SEGMENTADO ST EXTRAFLEX AL-13 CONAIRE D=500/400 (material) | 108.08 |
| 3MRC12A033 | u | REDUCCION CONCENTRICA GALVA SEGMENTADO ST EXTRAFLEX AL-13 CONAIRE D=500/450 (material) | 107.91 |
| 3MRC12A034 | u | REDUCCION CONCENTRICA GALVA SEGMENTADO ST EXTRAFLEX AL-13 CONAIRE D=560/200 (material) | 141.04 |
| 3MRC12A035 | u | REDUCCION CONCENTRICA GALVA SEGMENTADO ST EXTRAFLEX AL-13 CONAIRE D=560/250 (material) | 139.98 |
| 3MRC12A036 | u | REDUCCION CONCENTRICA GALVA SEGMENTADO ST EXTRAFLEX AL-13 CONAIRE D=560/300 (material) | 137.97 |
| 3MRC12A037 | u | REDUCCION CONCENTRICA GALVA SEGMENTADO ST EXTRAFLEX AL-13 CONAIRE D=560/355 (material) | 135.65 |
| 3MRC12A038 | u | REDUCCION CONCENTRICA GALVA SEGMENTADO ST EXTRAFLEX AL-13 CONAIRE D=560/400 (material) | 134.03 |
| 3MRC12A039 | u | REDUCCION CONCENTRICA GALVA SEGMENTADO ST EXTRAFLEX AL-13 CONAIRE D=560/450 (material) | 130.87 |
| 3MRC12A040 | u | REDUCCION CONCENTRICA GALVA SEGMENTADO ST EXTRAFLEX AL-13 CONAIRE D=560/500 (material) | 133.3 |
| 3MRC12A041 | u | REDUCCION CONCENTRICA GALVA SEGMENTADO ST EXTRAFLEX AL-13 CONAIRE D=600/200 (material) | 158.23 |
| 3MRC12A042 | u | REDUCCION CONCENTRICA GALVA SEGMENTADO ST EXTRAFLEX AL-13 CONAIRE D=600/250 (material) | 156.22 |
| 3MRC12A043 | u | REDUCCION CONCENTRICA GALVA SEGMENTADO ST EXTRAFLEX AL-13 CONAIRE D=600/300 (material) | 154.42 |
| 3MRC12A044 | u | REDUCCION CONCENTRICA GALVA SEGMENTADO ST EXTRAFLEX AL-13 CONAIRE D=600/355 (material) | 150.47 |
| 3MRC12A045 | u | REDUCCION CONCENTRICA GALVA SEGMENTADO ST EXTRAFLEX AL-13 CONAIRE D=600/400 (material) | 148.85 |
| 3MRC12A046 | u | REDUCCION CONCENTRICA GALVA SEGMENTADO ST EXTRAFLEX AL-13 CONAIRE D=600/450 (material) | 146.52 |
| 3MRC12A047 | u | REDUCCION CONCENTRICA GALVA SEGMENTADO ST EXTRAFLEX AL-13 CONAIRE D=600/500 (material) | 145.22 |
| 3MRC12A048 | u | REDUCCION CONCENTRICA GALVA SEGMENTADO ST EXTRAFLEX AL-13 CONAIRE D=600/560 (material) | 143.74 |
| 3MRC12A049 | u | REDUCCION CONCENTRICA GALVA SEGMENTADO ST EXTRAFLEX AL-13 CONAIRE D=630/250 (material) | 175.4 |
| 3MRC12A050 | u | REDUCCION CONCENTRICA GALVA SEGMENTADO ST EXTRAFLEX AL-13 CONAIRE D=630/300 (material) | 174.51 |
| 3MRC12A051 | u | REDUCCION CONCENTRICA GALVA SEGMENTADO ST EXTRAFLEX AL-13 CONAIRE D=630/355 (material) | 172.2 |
| 3MRC12A052 | u | REDUCCION CONCENTRICA GALVA SEGMENTADO ST EXTRAFLEX AL-13 CONAIRE D=630/400 (material) | 170.34 |
| 3MRC12A053 | u | REDUCCION CONCENTRICA GALVA SEGMENTADO ST EXTRAFLEX AL-13 CONAIRE D=630/450 (material) | 169.46 |
| 3MRC12A054 | u | REDUCCION CONCENTRICA GALVA SEGMENTADO ST EXTRAFLEX AL-13 CONAIRE D=630/500 (material) | 199.84 |
| 3MRC12A055 | u | REDUCCION CONCENTRICA GALVA SEGMENTADO ST EXTRAFLEX AL-13 CONAIRE D=630/560 (material) | 169.24 |
| 3MRC12A056 | u | REDUCCION CONCENTRICA GALVA SEGMENTADO ST EXTRAFLEX AL-13 CONAIRE D=630/600 (material) | 205.9 |
| 3MRC12A057 | u | REDUCCION CONCENTRICA GALVA SEGMENTADO ST EXTRAFLEX AL-13 CONAIRE D=710/250 (material) | 210.99 |
| 3MRC12A058 | u | REDUCCION CONCENTRICA GALVA SEGMENTADO ST EXTRAFLEX AL-13 CONAIRE D=710/300 (material) | 207.47 |
| 3MRC12A059 | u | REDUCCION CONCENTRICA GALVA SEGMENTADO ST EXTRAFLEX AL-13 CONAIRE D=710/355 (material) | 204.78 |
| 3MRC12A060 | u | REDUCCION CONCENTRICA GALVA SEGMENTADO ST EXTRAFLEX AL-13 CONAIRE D=710/400 (material) | 200.67 |
| 3MRC12A061 | u | REDUCCION CONCENTRICA GALVA SEGMENTADO ST EXTRAFLEX AL-13 CONAIRE D=710/450 (material) | 198.82 |
| 3MRC12A062 | u | REDUCCION CONCENTRICA GALVA SEGMENTADO ST EXTRAFLEX AL-13 CONAIRE D=710/500 (material) | 196.49 |
| 3MRC12A063 | u | REDUCCION CONCENTRICA GALVA SEGMENTADO ST EXTRAFLEX AL-13 CONAIRE D=710/560 (material) | 195.44 |
| 3MRC12A064 | u | REDUCCION CONCENTRICA GALVA SEGMENTADO ST EXTRAFLEX AL-13 CONAIRE D=710/600 (material) | 194.42 |
| 3MRC12A065 | u | REDUCCION CONCENTRICA GALVA SEGMENTADO ST EXTRAFLEX AL-13 CONAIRE D=710/630 (material) | 193.96 |
| 3MRC12A066 | u | REDUCCION CONCENTRICA GALVA SEGMENTADO ST EXTRAFLEX AL-13 CONAIRE D=800/300 (material) | 276.83 |
| 3MRC12A067 | u | REDUCCION CONCENTRICA GALVA SEGMENTADO ST EXTRAFLEX AL-13 CONAIRE D=800/355 (material) | 271.66 |
| 3MRC12A068 | u | REDUCCION CONCENTRICA GALVA SEGMENTADO ST EXTRAFLEX AL-13 CONAIRE D=800/400 (material) | 266.83 |
| 3MRC12A069 | u | REDUCCION CONCENTRICA GALVA SEGMENTADO ST EXTRAFLEX AL-13 CONAIRE D=800/450 (material) | 261.86 |
| 3MRC12A070 | u | REDUCCION CONCENTRICA GALVA SEGMENTADO ST EXTRAFLEX AL-13 CONAIRE D=800/500 (material) | 255.9 |
| 3MRC12A071 | u | REDUCCION CONCENTRICA GALVA SEGMENTADO ST EXTRAFLEX AL-13 CONAIRE D=800/560 (material) | 249.01 |
| 3MRC12A072 | u | REDUCCION CONCENTRICA GALVA SEGMENTADO ST EXTRAFLEX AL-13 CONAIRE D=800/600 (material) | 245.57 |
| 3MRC12A073 | u | REDUCCION CONCENTRICA GALVA SEGMENTADO ST EXTRAFLEX AL-13 CONAIRE D=800/630 (material) | 244.24 |
| 3MRC12A074 | u | REDUCCION CONCENTRICA GALVA SEGMENTADO ST EXTRAFLEX AL-13 CONAIRE D=800/710 (material) | 240.54 |
| 3MTS912A001 | u | TE SIMPLE GALVA 90º SEGMENTADA ST EXTRAFLEX AL-13 CONAIRE D=100 (material) | 22.23 |
| 3MTS912A002 | u | TE SIMPLE GALVA 90º SEGMENTADA ST EXTRAFLEX AL-13 CONAIRE D=125 (material) | 23.59 |
| 3MTS912A003 | u | TE SIMPLE GALVA 90º SEGMENTADA ST EXTRAFLEX AL-13 CONAIRE D=150 (material) | 32.82 |
| 3MTS912A004 | u | TE SIMPLE GALVA 90º SEGMENTADA ST EXTRAFLEX AL-13 CONAIRE D=200 (material) | 43.26 |
| 3MTS912A005 | u | TE SIMPLE GALVA 90º SEGMENTADA ST EXTRAFLEX AL-13 CONAIRE D=250 (material) | 63.12 |
| 3MTS912A006 | u | TE SIMPLE GALVA 90º SEGMENTADA ST EXTRAFLEX AL-13 CONAIRE D=300 (material) | 65.73 |
| 3MTS912A007 | u | TE SIMPLE GALVA 90º SEGMENTADA ST EXTRAFLEX AL-13 CONAIRE D=355 (material) | 90.34 |
| 3MTS912A008 | u | TE SIMPLE GALVA 90º SEGMENTADA ST EXTRAFLEX AL-13 CONAIRE D=400 (material) | 109.92 |
| 3MTS912A009 | u | TE SIMPLE GALVA 90º SEGMENTADA ST EXTRAFLEX AL-13 CONAIRE D=450 (material) | 120.26 |
| 3MTS912A010 | u | TE SIMPLE GALVA 90º SEGMENTADA ST EXTRAFLEX AL-13 CONAIRE D=500 (material) | 159.31 |
| 3MTS912A011 | u | TE SIMPLE GALVA 90º SEGMENTADA ST EXTRAFLEX AL-13 CONAIRE D=560 (material) | 187.82 |
| 3MTS912A012 | u | TE SIMPLE GALVA 90º SEGMENTADA ST EXTRAFLEX AL-13 CONAIRE D=600 (material) | 213.23 |
| 3MTS912A013 | u | TE SIMPLE GALVA 90º SEGMENTADA ST EXTRAFLEX AL-13 CONAIRE D=630 (material) | 229.35 |
| 3MTS912A014 | u | TE SIMPLE GALVA 90º SEGMENTADA ST EXTRAFLEX AL-13 CONAIRE D=710 (material) | 286.19 |
| 3MTS912A015 | u | TE SIMPLE GALVA 90º SEGMENTADA ST EXTRAFLEX AL-13 CONAIRE D=800 (material) | 374.11 |
| 3MT12A001 | u | TAPA CIEGA GALVA SEGMENTADA ST EXTRAFLEX AL-13 CONAIRE D=100 (material) | 6.97 |
| 3MT12A002 | u | TAPA CIEGA GALVA SEGMENTADA ST EXTRAFLEX AL-13 CONAIRE D=125 (material) | 7.48 |
| 3MT12A003 | u | TAPA CIEGA GALVA SEGMENTADA ST EXTRAFLEX AL-13 CONAIRE D=150 (material) | 7.92 |
| 3MT12A004 | u | TAPA CIEGA GALVA SEGMENTADA ST EXTRAFLEX AL-13 CONAIRE D=200 (material) | 9.28 |
| 3MT12A005 | u | TAPA CIEGA GALVA SEGMENTADA ST EXTRAFLEX AL-13 CONAIRE D=250 (material) | 14.32 |
| 3MT12A006 | u | TAPA CIEGA GALVA SEGMENTADA ST EXTRAFLEX AL-13 CONAIRE D=300 (material) | 25.27 |
| 3MT12A007 | u | TAPA CIEGA GALVA SEGMENTADA ST EXTRAFLEX AL-13 CONAIRE D=355 (material) | 36.71 |
| 3MT12A008 | u | TAPA CIEGA GALVA SEGMENTADA ST EXTRAFLEX AL-13 CONAIRE D=400 (material) | 42.85 |
| 3MT12A009 | u | TAPA CIEGA GALVA SEGMENTADA ST EXTRAFLEX AL-13 CONAIRE D=450 (material) | 50.4 |
| 3MT12A010 | u | TAPA CIEGA GALVA SEGMENTADA ST EXTRAFLEX AL-13 CONAIRE D=500 (material) | 56.85 |
| 3MT12A011 | u | TAPA CIEGA GALVA SEGMENTADA ST EXTRAFLEX AL-13 CONAIRE D=560 (material) | 67.42 |
| 3MT12A012 | u | TAPA CIEGA GALVA SEGMENTADA ST EXTRAFLEX AL-13 CONAIRE D=600 (material) | 75.52 |
| 3MT12A013 | u | TAPA CIEGA GALVA SEGMENTADA ST EXTRAFLEX AL-13 CONAIRE D=630 (material) | 83.62 |
| 3MT12A014 | u | TAPA CIEGA GALVA SEGMENTADA ST EXTRAFLEX AL-13 CONAIRE D=710 (material) | 97.81 |
| 3MT12A015 | u | TAPA CIEGA GALVA SEGMENTADA ST EXTRAFLEX AL-13 CONAIRE D=800 (material) | 114.69 |

###### 030103020403 JG SPIRO EXTRAFLEX A-19

| Código | Ud | Descripción | Precio |
|---|---|---|---|
| 3MMR3020A015 | ml | TUBO HELICOIDAL GALVA ST EXTRAFLEX AL-19x3000 CONAIRE D=800 (material) | 508.39 |
| 3MMR3020A014 | ml | TUBO HELICOIDAL GALVA ST EXTRAFLEX AL-19x3000 CONAIRE D=710 (material) | 419.53 |
| 3MMR3020A013 | ml | TUBO HELICOIDAL GALVA ST EXTRAFLEX AL-19x3000 CONAIRE D=630 (material) | 373.77 |
| 3MMR3020A012 | ml | TUBO HELICOIDAL GALVA ST EXTRAFLEX AL-19x3000 CONAIRE D=600 (material) | 351.59 |
| 3MMR3020A011 | ml | TUBO HELICOIDAL GALVA ST EXTRAFLEX AL-19x3000 CONAIRE D=560 (material) | 329.44 |
| 3MMR3020A010 | ml | TUBO HELICOIDAL GALVA ST EXTRAFLEX AL-19x3000 CONAIRE D=500 (material) | 295.63 |
| 3MMR3020A009 | ml | TUBO HELICOIDAL GALVA ST EXTRAFLEX AL-19x3000 CONAIRE D=450 (material) | 251.3 |
| 3MMR3020A008 | ml | TUBO HELICOIDAL GALVA ST EXTRAFLEX AL-19x3000 CONAIRE D=400 (material) | 224.92 |
| 3MMR3020A007 | ml | TUBO HELICOIDAL GALVA ST EXTRAFLEX AL-19x3000 CONAIRE D=355 (material) | 201.32 |
| 3MMR3020A006 | ml | TUBO HELICOIDAL GALVA ST EXTRAFLEX AL-19x3000 CONAIRE D=300 (material) | 163.35 |
| 3MMR3020A005 | ml | TUBO HELICOIDAL GALVA ST EXTRAFLEX AL-19x3000 CONAIRE D=250 (material) | 138.35 |
| 3MMR3020A004 | ml | TUBO HELICOIDAL GALVA ST EXTRAFLEX AL-19x3000 CONAIRE D=200 (material) | 116.13 |
| 3MMR3020A003 | ml | TUBO HELICOIDAL GALVA ST EXTRAFLEX AL-19x3000 CONAIRE D=150 (material) | 89 |
| 3MMR3020A002 | ml | TUBO HELICOIDAL GALVA ST EXTRAFLEX AL-19x3000 CONAIRE D=125 (material) | 76.08 |
| 3MMR3020A001 | ml | TUBO HELICOIDAL GALVA ST EXTRAFLEX AL-19x3000 CONAIRE D=100 (material) | 64.44 |
| 3MMR1520A015 | ml | TUBO HELICOIDAL GALVA ST EXTRAFLEX AL-19x1500 CONAIRE D=800 (material) | 309.15 |
| 3MMR1520A014 | ml | TUBO HELICOIDAL GALVA ST EXTRAFLEX AL-19x1500 CONAIRE D=710 (material) | 256.64 |
| 3MMR1520A013 | ml | TUBO HELICOIDAL GALVA ST EXTRAFLEX AL-19x1500 CONAIRE D=630 (material) | 211.01 |
| 3MMR1520A012 | ml | TUBO HELICOIDAL GALVA ST EXTRAFLEX AL-19x1500 CONAIRE D=600 (material) | 188.14 |
| 3MMR1520A011 | ml | TUBO HELICOIDAL GALVA ST EXTRAFLEX AL-19x1500 CONAIRE D=560 (material) | 180.05 |
| 3MMR1520A010 | ml | TUBO HELICOIDAL GALVA ST EXTRAFLEX AL-19x1500 CONAIRE D=500 (material) | 167.76 |
| 3MMR1520A009 | ml | TUBO HELICOIDAL GALVA ST EXTRAFLEX AL-19x1500 CONAIRE D=450 (material) | 150.85 |
| 3MMR1520A008 | ml | TUBO HELICOIDAL GALVA ST EXTRAFLEX AL-19x1500 CONAIRE D=400 (material) | 129.6 |
| 3MMR1520A007 | ml | TUBO HELICOIDAL GALVA ST EXTRAFLEX AL-19x1500 CONAIRE D=355 (material) | 115.51 |
| 3MMR1520A006 | ml | TUBO HELICOIDAL GALVA ST EXTRAFLEX AL-19x1500 CONAIRE D=300 (material) | 103.71 |
| 3MMR1520A005 | ml | TUBO HELICOIDAL GALVA ST EXTRAFLEX AL-19x1500 CONAIRE D=250 (material) | 84.72 |
| 3MMR1520A004 | ml | TUBO HELICOIDAL GALVA ST EXTRAFLEX AL-19x1500 CONAIRE D=200 (material) | 72.37 |
| 3MMR1520A003 | ml | TUBO HELICOIDAL GALVA ST EXTRAFLEX AL-19x1500 CONAIRE D=150 (material) | 61.27 |
| 3MMR1520A002 | ml | TUBO HELICOIDAL GALVA ST EXTRAFLEX AL-19x1500 CONAIRE D=125 (material) | 47.25 |
| 3MMR1520A001 | ml | TUBO HELICOIDAL GALVA ST EXTRAFLEX AL-19x1500 CONAIRE D=100 (material) | 40.78 |
| 3MTS920A015 | u | TE SIMPLE GALVA 90º SEGMENTADA ST EXTRAFLEX AL-19 CONAIRE D=800 (material) | 401.75 |
| 3MTS920A014 | u | TE SIMPLE GALVA 90º SEGMENTADA ST EXTRAFLEX AL-19 CONAIRE D=710 (material) | 309.86 |
| 3MTS920A013 | u | TE SIMPLE GALVA 90º SEGMENTADA ST EXTRAFLEX AL-19 CONAIRE D=630 (material) | 247 |
| 3MTS920A012 | u | TE SIMPLE GALVA 90º SEGMENTADA ST EXTRAFLEX AL-19 CONAIRE D=600 (material) | 228.69 |
| 3MTS920A011 | u | TE SIMPLE GALVA 90º SEGMENTADA ST EXTRAFLEX AL-19 CONAIRE D=560 (material) | 202.8 |
| 3MTS920A010 | u | TE SIMPLE GALVA 90º SEGMENTADA ST EXTRAFLEX AL-19 CONAIRE D=500 (material) | 170.3 |
| 3MTS920A009 | u | TE SIMPLE GALVA 90º SEGMENTADA ST EXTRAFLEX AL-19 CONAIRE D=450 (material) | 129.23 |
| 3MTS920A008 | u | TE SIMPLE GALVA 90º SEGMENTADA ST EXTRAFLEX AL-19 CONAIRE D=400 (material) | 117.71 |
| 3MTS920A007 | u | TE SIMPLE GALVA 90º SEGMENTADA ST EXTRAFLEX AL-19 CONAIRE D=355 (material) | 96.77 |
| 3MTS920A006 | u | TE SIMPLE GALVA 90º SEGMENTADA ST EXTRAFLEX AL-19 CONAIRE D=300 (material) | 69.63 |
| 3MTS920A005 | u | TE SIMPLE GALVA 90º SEGMENTADA ST EXTRAFLEX AL-19 CONAIRE D=250 (material) | 66.7 |
| 3MTS920A004 | u | TE SIMPLE GALVA 90º SEGMENTADA ST EXTRAFLEX AL-19 CONAIRE D=200 (material) | 46.45 |
| 3MTS920A003 | u | TE SIMPLE GALVA 90º SEGMENTADA ST EXTRAFLEX AL-19 CONAIRE D=150 (material) | 34.34 |
| 3MTS920A002 | u | TE SIMPLE GALVA 90º SEGMENTADA ST EXTRAFLEX AL-19 CONAIRE D=125 (material) | 25.08 |
| 3MTS920A001 | u | TE SIMPLE GALVA 90º SEGMENTADA ST EXTRAFLEX AL-19 CONAIRE D=100 (material) | 22.84 |
| 3MT20A015 | u | TAPA CIEGA GALVA SEGMENTADA ST EXTRAFLEX AL-19 CONAIRE D=800 (material) | 122.61 |
| 3MT20A014 | u | TAPA CIEGA GALVA SEGMENTADA ST EXTRAFLEX AL-19 CONAIRE D=710 (material) | 104.44 |
| 3MT20A013 | u | TAPA CIEGA GALVA SEGMENTADA ST EXTRAFLEX AL-19 CONAIRE D=630 (material) | 89.33 |
| 3MT20A012 | u | TAPA CIEGA GALVA SEGMENTADA ST EXTRAFLEX AL-19 CONAIRE D=600 (material) | 80.53 |
| 3MT20A011 | u | TAPA CIEGA GALVA SEGMENTADA ST EXTRAFLEX AL-19 CONAIRE D=560 (material) | 72.09 |
| 3MT20A010 | u | TAPA CIEGA GALVA SEGMENTADA ST EXTRAFLEX AL-19 CONAIRE D=500 (material) | 60.95 |
| 3MT20A009 | u | TAPA CIEGA GALVA SEGMENTADA ST EXTRAFLEX AL-19 CONAIRE D=450 (material) | 53.7 |
| 3MT20A008 | u | TAPA CIEGA GALVA SEGMENTADA ST EXTRAFLEX AL-19 CONAIRE D=400 (material) | 45.81 |
| 3MT20A007 | u | TAPA CIEGA GALVA SEGMENTADA ST EXTRAFLEX AL-19 CONAIRE D=355 (material) | 38.83 |
| 3MT20A006 | u | TAPA CIEGA GALVA SEGMENTADA ST EXTRAFLEX AL-19 CONAIRE D=300 (material) | 26.68 |
| 3MT20A005 | u | TAPA CIEGA GALVA SEGMENTADA ST EXTRAFLEX AL-19 CONAIRE D=250 (material) | 14.95 |
| 3MT20A004 | u | TAPA CIEGA GALVA SEGMENTADA ST EXTRAFLEX AL-19 CONAIRE D=200 (material) | 10.03 |
| 3MT20A003 | u | TAPA CIEGA GALVA SEGMENTADA ST EXTRAFLEX AL-19 CONAIRE D=150 (material) | 8.19 |
| 3MT20A002 | u | TAPA CIEGA GALVA SEGMENTADA ST EXTRAFLEX AL-19 CONAIRE D=125 (material) | 7.69 |
| 3MT20A001 | u | TAPA CIEGA GALVA SEGMENTADA ST EXTRAFLEX AL-19 CONAIRE D=100 (material) | 7.11 |
| 3MRC20A074 | u | REDUCCION CONCENTRICA GALVA SEGMENTADO ST EXTRAFLEX AL-19 CONAIRE D=800/710 (material) | 257.66 |
| 3MRC20A073 | u | REDUCCION CONCENTRICA GALVA SEGMENTADO ST EXTRAFLEX AL-19 CONAIRE D=800/630 (material) | 260.02 |
| 3MRC20A072 | u | REDUCCION CONCENTRICA GALVA SEGMENTADO ST EXTRAFLEX AL-19 CONAIRE D=800/600 (material) | 260.93 |
| 3MRC20A071 | u | REDUCCION CONCENTRICA GALVA SEGMENTADO ST EXTRAFLEX AL-19 CONAIRE D=800/560 (material) | 265.33 |
| 3MRC20A070 | u | REDUCCION CONCENTRICA GALVA SEGMENTADO ST EXTRAFLEX AL-19 CONAIRE D=800/500 (material) | 272.8 |
| 3MRC20A069 | u | REDUCCION CONCENTRICA GALVA SEGMENTADO ST EXTRAFLEX AL-19 CONAIRE D=800/450 (material) | 279.28 |
| 3MRC20A068 | u | REDUCCION CONCENTRICA GALVA SEGMENTADO ST EXTRAFLEX AL-19 CONAIRE D=800/400 (material) | 285.57 |
| 3MRC20A067 | u | REDUCCION CONCENTRICA GALVA SEGMENTADO ST EXTRAFLEX AL-19 CONAIRE D=800/355 (material) | 289.98 |
| 3MRC20A066 | u | REDUCCION CONCENTRICA GALVA SEGMENTADO ST EXTRAFLEX AL-19 CONAIRE D=800/300 (material) | 295.58 |
| 3MRC20A065 | u | REDUCCION CONCENTRICA GALVA SEGMENTADO ST EXTRAFLEX AL-19 CONAIRE D=710/630 (material) | 208.06 |
| 3MRC20A064 | u | REDUCCION CONCENTRICA GALVA SEGMENTADO ST EXTRAFLEX AL-19 CONAIRE D=710/600 (material) | 208.02 |
| 3MRC20A063 | u | REDUCCION CONCENTRICA GALVA SEGMENTADO ST EXTRAFLEX AL-19 CONAIRE D=710/560 (material) | 209.16 |
| 3MRC20A062 | u | REDUCCION CONCENTRICA GALVA SEGMENTADO ST EXTRAFLEX AL-19 CONAIRE D=710/500 (material) | 209.5 |
| 3MRC20A061 | u | REDUCCION CONCENTRICA GALVA SEGMENTADO ST EXTRAFLEX AL-19 CONAIRE D=710/450 (material) | 213.1 |
| 3MRC20A060 | u | REDUCCION CONCENTRICA GALVA SEGMENTADO ST EXTRAFLEX AL-19 CONAIRE D=710/400 (material) | 212.88 |
| 3MRC20A059 | u | REDUCCION CONCENTRICA GALVA SEGMENTADO ST EXTRAFLEX AL-19 CONAIRE D=710/355 (material) | 220.54 |
| 3MRC20A058 | u | REDUCCION CONCENTRICA GALVA SEGMENTADO ST EXTRAFLEX AL-19 CONAIRE D=710/300 (material) | 222.49 |
| 3MRC20A057 | u | REDUCCION CONCENTRICA GALVA SEGMENTADO ST EXTRAFLEX AL-19 CONAIRE D=710/250 (material) | 226.51 |
| 3MRC20A056 | u | REDUCCION CONCENTRICA GALVA SEGMENTADO ST EXTRAFLEX AL-19 CONAIRE D=630/600 (material) | 213.32 |
| 3MRC20A055 | u | REDUCCION CONCENTRICA GALVA SEGMENTADO ST EXTRAFLEX AL-19 CONAIRE D=630/560 (material) | 181.24 |
| 3MRC20A054 | u | REDUCCION CONCENTRICA GALVA SEGMENTADO ST EXTRAFLEX AL-19 CONAIRE D=630/500 (material) | 215.35 |
| 3MRC20A053 | u | REDUCCION CONCENTRICA GALVA SEGMENTADO ST EXTRAFLEX AL-19 CONAIRE D=630/450 (material) | 181.49 |
| 3MRC20A052 | u | REDUCCION CONCENTRICA GALVA SEGMENTADO ST EXTRAFLEX AL-19 CONAIRE D=630/400 (material) | 183.37 |
| 3MRC20A051 | u | REDUCCION CONCENTRICA GALVA SEGMENTADO ST EXTRAFLEX AL-19 CONAIRE D=630/355 (material) | 184.57 |
| 3MRC20A050 | u | REDUCCION CONCENTRICA GALVA SEGMENTADO ST EXTRAFLEX AL-19 CONAIRE D=630/300 (material) | 187.1 |
| 3MRC20A049 | u | REDUCCION CONCENTRICA GALVA SEGMENTADO ST EXTRAFLEX AL-19 CONAIRE D=630/250 (material) | 188.15 |
| 3MRC20A048 | u | REDUCCION CONCENTRICA GALVA SEGMENTADO ST EXTRAFLEX AL-19 CONAIRE D=600/560 (material) | 154.37 |
| 3MRC20A047 | u | REDUCCION CONCENTRICA GALVA SEGMENTADO ST EXTRAFLEX AL-19 CONAIRE D=600/500 (material) | 155.15 |
| 3MRC20A046 | u | REDUCCION CONCENTRICA GALVA SEGMENTADO ST EXTRAFLEX AL-19 CONAIRE D=600/450 (material) | 156.57 |
| 3MRC20A045 | u | REDUCCION CONCENTRICA GALVA SEGMENTADO ST EXTRAFLEX AL-19 CONAIRE D=600/400 (material) | 159.14 |
| 3MRC20A044 | u | REDUCCION CONCENTRICA GALVA SEGMENTADO ST EXTRAFLEX AL-19 CONAIRE D=600/355 (material) | 161 |
| 3MRC20A043 | u | REDUCCION CONCENTRICA GALVA SEGMENTADO ST EXTRAFLEX AL-19 CONAIRE D=600/300 (material) | 164.47 |
| 3MRC20A042 | u | REDUCCION CONCENTRICA GALVA SEGMENTADO ST EXTRAFLEX AL-19 CONAIRE D=600/250 (material) | 167.29 |
| 3MRC20A041 | u | REDUCCION CONCENTRICA GALVA SEGMENTADO ST EXTRAFLEX AL-19 CONAIRE D=600/200 (material) | 169.48 |
| 3MRC20A040 | u | REDUCCION CONCENTRICA GALVA SEGMENTADO ST EXTRAFLEX AL-19 CONAIRE D=560/500 (material) | 141 |
| 3MRC20A039 | u | REDUCCION CONCENTRICA GALVA SEGMENTADO ST EXTRAFLEX AL-19 CONAIRE D=560/450 (material) | 142.06 |
| 3MRC20A038 | u | REDUCCION CONCENTRICA GALVA SEGMENTADO ST EXTRAFLEX AL-19 CONAIRE D=560/400 (material) | 143.19 |
| 3MRC20A037 | u | REDUCCION CONCENTRICA GALVA SEGMENTADO ST EXTRAFLEX AL-19 CONAIRE D=560/355 (material) | 144.97 |
| 3MRC20A036 | u | REDUCCION CONCENTRICA GALVA SEGMENTADO ST EXTRAFLEX AL-19 CONAIRE D=560/300 (material) | 147.51 |
| 3MRC20A035 | u | REDUCCION CONCENTRICA GALVA SEGMENTADO ST EXTRAFLEX AL-19 CONAIRE D=560/250 (material) | 149.72 |
| 3MRC20A034 | u | REDUCCION CONCENTRICA GALVA SEGMENTADO ST EXTRAFLEX AL-19 CONAIRE D=560/200 (material) | 150.93 |
| 3MRC20A033 | u | REDUCCION CONCENTRICA GALVA SEGMENTADO ST EXTRAFLEX AL-19 CONAIRE D=500/450 (material) | 114.78 |
| 3MRC20A032 | u | REDUCCION CONCENTRICA GALVA SEGMENTADO ST EXTRAFLEX AL-19 CONAIRE D=500/400 (material) | 114.99 |
| 3MRC20A031 | u | REDUCCION CONCENTRICA GALVA SEGMENTADO ST EXTRAFLEX AL-19 CONAIRE D=500/355 (material) | 116.46 |
| 3MRC20A030 | u | REDUCCION CONCENTRICA GALVA SEGMENTADO ST EXTRAFLEX AL-19 CONAIRE D=500/300 (material) | 119.08 |
| 3MRC20A029 | u | REDUCCION CONCENTRICA GALVA SEGMENTADO ST EXTRAFLEX AL-19 CONAIRE D=500/250 (material) | 120.8 |
| 3MRC20A028 | u | REDUCCION CONCENTRICA GALVA SEGMENTADO ST EXTRAFLEX AL-19 CONAIRE D=500/200 (material) | 123.02 |
| 3MRC20A027 | u | REDUCCION CONCENTRICA GALVA SEGMENTADO ST EXTRAFLEX AL-19 CONAIRE D=450/400 (material) | 95.68 |
| 3MRC20A026 | u | REDUCCION CONCENTRICA GALVA SEGMENTADO ST EXTRAFLEX AL-19 CONAIRE D=450/355 (material) | 95.9 |
| 3MRC20A025 | u | REDUCCION CONCENTRICA GALVA SEGMENTADO ST EXTRAFLEX AL-19 CONAIRE D=450/300 (material) | 96.79 |
| 3MRC20A024 | u | REDUCCION CONCENTRICA GALVA SEGMENTADO ST EXTRAFLEX AL-19 CONAIRE D=450/250 (material) | 98.15 |
| 3MRC20A023 | u | REDUCCION CONCENTRICA GALVA SEGMENTADO ST EXTRAFLEX AL-19 CONAIRE D=450/200 (material) | 98.36 |
| 3MRC20A022 | u | REDUCCION CONCENTRICA GALVA SEGMENTADO ST EXTRAFLEX AL-19 CONAIRE D=450/150 (material) | 100.45 |
| 3MRC20A021 | u | REDUCCION CONCENTRICA GALVA SEGMENTADO ST EXTRAFLEX AL-19 CONAIRE D=400/355 (material) | 84.68 |
| 3MRC20A020 | u | REDUCCION CONCENTRICA GALVA SEGMENTADO ST EXTRAFLEX AL-19 CONAIRE D=400/300 (material) | 85.11 |
| 3MRC20A019 | u | REDUCCION CONCENTRICA GALVA SEGMENTADO ST EXTRAFLEX AL-19 CONAIRE D=400/250 (material) | 85.33 |
| 3MRC20A018 | u | REDUCCION CONCENTRICA GALVA SEGMENTADO ST EXTRAFLEX AL-19 CONAIRE D=400/200 (material) | 85.86 |
| 3MRC20A017 | u | REDUCCION CONCENTRICA GALVA SEGMENTADO ST EXTRAFLEX AL-19 CONAIRE D=400/150 (material) | 86.27 |
| 3MRC20A016 | u | REDUCCION CONCENTRICA GALVA SEGMENTADO ST EXTRAFLEX AL-19 CONAIRE D=355/300 (material) | 65.07 |
| 3MRC20A015 | u | REDUCCION CONCENTRICA GALVA SEGMENTADO ST EXTRAFLEX AL-19 CONAIRE D=355/250 (material) | 65.62 |
| 3MRC20A014 | u | REDUCCION CONCENTRICA GALVA SEGMENTADO ST EXTRAFLEX AL-19 CONAIRE D=355/200 (material) | 66.42 |
| 3MRC20A013 | u | REDUCCION CONCENTRICA GALVA SEGMENTADO ST EXTRAFLEX AL-19 CONAIRE D=355/150 (material) | 67.26 |
| 3MRC20A012 | u | REDUCCION CONCENTRICA GALVA SEGMENTADO ST EXTRAFLEX AL-19 CONAIRE D=300/250 (material) | 57.06 |
| 3MRC20A011 | u | REDUCCION CONCENTRICA GALVA SEGMENTADO ST EXTRAFLEX AL-19 CONAIRE D=300/200 (material) | 56.61 |
| 3MRC20A010 | u | REDUCCION CONCENTRICA GALVA SEGMENTADO ST EXTRAFLEX AL-19 CONAIRE D=300/150 (material) | 56.64 |
| 3MRC20A009 | u | REDUCCION CONCENTRICA GALVA SEGMENTADO ST EXTRAFLEX AL-19 CONAIRE D=250/200 (material) | 47.49 |
| 3MRC20A008 | u | REDUCCION CONCENTRICA GALVA SEGMENTADO ST EXTRAFLEX AL-19 CONAIRE D=250/150 (material) | 47.02 |
| 3MRC20A007 | u | REDUCCION CONCENTRICA GALVA SEGMENTADO ST EXTRAFLEX AL-19 CONAIRE D=250/125 (material) | 46.69 |
| 3MRC20A006 | u | REDUCCION CONCENTRICA GALVA SEGMENTADO ST EXTRAFLEX AL-19 CONAIRE D=200/150 (material) | 37.15 |
| 3MRC20A005 | u | REDUCCION CONCENTRICA GALVA SEGMENTADO ST EXTRAFLEX AL-19 CONAIRE D=200/125 (material) | 36.25 |
| 3MRC20A004 | u | REDUCCION CONCENTRICA GALVA SEGMENTADO ST EXTRAFLEX AL-19 CONAIRE D=200/100 (material) | 31.92 |
| 3MRC20A003 | u | REDUCCION CONCENTRICA GALVA SEGMENTADO ST EXTRAFLEX AL-19 CONAIRE D=150/125 (material) | 35.1 |
| 3MRC20A002 | u | REDUCCION CONCENTRICA GALVA SEGMENTADO ST EXTRAFLEX AL-19 CONAIRE D=150/100 (material) | 29.77 |
| 3MRC20A001 | u | REDUCCION CONCENTRICA GALVA SEGMENTADO ST EXTRAFLEX AL-19 CONAIRE D=125/100 (material) | 29.77 |
| 3MCO920A015 | u | CODO GALVA 90º SEGMENTADO ST EXTRAFLEX AL-19 CONAIRE D=800 (material) | 450.89 |
| 3MCO920A014 | u | CODO GALVA 90º SEGMENTADO ST EXTRAFLEX AL-19 CONAIRE D=710 (material) | 331.43 |
| 3MCO920A013 | u | CODO GALVA 90º SEGMENTADO ST EXTRAFLEX AL-19 CONAIRE D=630 (material) | 263.89 |
| 3MCO920A012 | u | CODO GALVA 90º SEGMENTADO ST EXTRAFLEX AL-19 CONAIRE D=600 (material) | 244.33 |
| 3MCO920A011 | u | CODO GALVA 90º SEGMENTADO ST EXTRAFLEX AL-19 CONAIRE D=560 (material) | 212.34 |
| 3MCO920A010 | u | CODO GALVA 90º SEGMENTADO ST EXTRAFLEX AL-19 CONAIRE D=500 (material) | 181.82 |
| 3MCO920A009 | u | CODO GALVA 90º SEGMENTADO ST EXTRAFLEX AL-19 CONAIRE D=450 (material) | 142.15 |
| 3MCO920A008 | u | CODO GALVA 90º SEGMENTADO ST EXTRAFLEX AL-19 CONAIRE D=400 (material) | 118.01 |
| 3MCO920A007 | u | CODO GALVA 90º SEGMENTADO ST EXTRAFLEX AL-19 CONAIRE D=355 (material) | 98.34 |
| 3MCO920A006 | u | CODO GALVA 90º SEGMENTADO ST EXTRAFLEX AL-19 CONAIRE D=300 (material) | 72.09 |
| 3MCO920A005 | u | CODO GALVA 90º SEGMENTADO ST EXTRAFLEX AL-19 CONAIRE D=250 (material) | 64.39 |
| 3MCO920A004 | u | CODO GALVA 90º SEGMENTADO ST EXTRAFLEX AL-19 CONAIRE D=200 (material) | 43.93 |
| 3MCO920A003 | u | CODO GALVA 90º SEGMENTADO ST EXTRAFLEX AL-19 CONAIRE D=150 (material) | 32.29 |
| 3MCO920A002 | u | CODO GALVA 90º SEGMENTADO ST EXTRAFLEX AL-19 CONAIRE D=125 (material) | 26.84 |
| 3MCO920A001 | u | CODO GALVA 90º SEGMENTADO ST EXTRAFLEX AL-19 CONAIRE D=100 (material) | 23.47 |
| 3MCO420A015 | u | CODO GALVA 45º SEGMENTADO ST EXTRAFLEX AL-19 CONAIRE D=800 (material) | 258.95 |
| 3MCO420A014 | u | CODO GALVA 45º SEGMENTADO ST EXTRAFLEX AL-19 CONAIRE D=710 (material) | 197.91 |
| 3MCO420A013 | u | CODO GALVA 45º SEGMENTADO ST EXTRAFLEX AL-19 CONAIRE D=630 (material) | 161.06 |
| 3MCO420A012 | u | CODO GALVA 45º SEGMENTADO ST EXTRAFLEX AL-19 CONAIRE D=600 (material) | 149.79 |
| 3MCO420A011 | u | CODO GALVA 45º SEGMENTADO ST EXTRAFLEX AL-19 CONAIRE D=560 (material) | 126.87 |
| 3MCO420A010 | u | CODO GALVA 45º SEGMENTADO ST EXTRAFLEX AL-19 CONAIRE D=500 (material) | 107.07 |
| 3MCO420A009 | u | CODO GALVA 45º SEGMENTADO ST EXTRAFLEX AL-19 CONAIRE D=450 (material) | 89.45 |
| 3MCO420A008 | u | CODO GALVA 45º SEGMENTADO ST EXTRAFLEX AL-19 CONAIRE D=400 (material) | 74.9 |
| 3MCO420A007 | u | CODO GALVA 45º SEGMENTADO ST EXTRAFLEX AL-19 CONAIRE D=355 (material) | 63.09 |
| 3MCO420A006 | u | CODO GALVA 45º SEGMENTADO ST EXTRAFLEX AL-19 CONAIRE D=300 (material) | 48.21 |
| 3MCO420A005 | u | CODO GALVA 45º SEGMENTADO ST EXTRAFLEX AL-19 CONAIRE D=250 (material) | 43.8 |
| 3MCO420A004 | u | CODO GALVA 45º SEGMENTADO ST EXTRAFLEX AL-19 CONAIRE D=200 (material) | 29.19 |
| 3MCO420A003 | u | CODO GALVA 45º SEGMENTADO ST EXTRAFLEX AL-19 CONAIRE D=150 (material) | 22.63 |
| 3MCO420A002 | u | CODO GALVA 45º SEGMENTADO ST EXTRAFLEX AL-19 CONAIRE D=125 (material) | 19.86 |
| 3MCO420A001 | u | CODO GALVA 45º SEGMENTADO ST EXTRAFLEX AL-19 CONAIRE D=100 (material) | 19.03 |

###### 030103020404 JG SPIRO EXTRAFLEX A-25

| Código | Ud | Descripción | Precio |
|---|---|---|---|
| 3MMR3025A015 | ml | TUBO HELICOIDAL GALVA ST EXTRAFLEX AL-25x3000 CONAIRE D=800 (material) | 582.21 |
| 3MMR3025A014 | ml | TUBO HELICOIDAL GALVA ST EXTRAFLEX AL-25x3000 CONAIRE D=710 (material) | 478 |
| 3MMR3025A013 | ml | TUBO HELICOIDAL GALVA ST EXTRAFLEX AL-25x3000 CONAIRE D=630 (material) | 425.46 |
| 3MMR3025A012 | ml | TUBO HELICOIDAL GALVA ST EXTRAFLEX AL-25x3000 CONAIRE D=600 (material) | 406.88 |
| 3MMR3025A011 | ml | TUBO HELICOIDAL GALVA ST EXTRAFLEX AL-25x3000 CONAIRE D=560 (material) | 375.47 |
| 3MMR3025A010 | ml | TUBO HELICOIDAL GALVA ST EXTRAFLEX AL-25x3000 CONAIRE D=500 (material) | 336.62 |
| 3MMR3025A009 | ml | TUBO HELICOIDAL GALVA ST EXTRAFLEX AL-25x3000 CONAIRE D=450 (material) | 289.96 |
| 3MMR3025A008 | ml | TUBO HELICOIDAL GALVA ST EXTRAFLEX AL-25x3000 CONAIRE D=400 (material) | 257.64 |
| 3MMR3025A007 | ml | TUBO HELICOIDAL GALVA ST EXTRAFLEX AL-25x3000 CONAIRE D=355 (material) | 230.34 |
| 3MMR3025A006 | ml | TUBO HELICOIDAL GALVA ST EXTRAFLEX AL-25x3000 CONAIRE D=300 (material) | 187.84 |
| 3MMR3025A005 | ml | TUBO HELICOIDAL GALVA ST EXTRAFLEX AL-25x3000 CONAIRE D=250 (material) | 160.08 |
| 3MMR3025A004 | ml | TUBO HELICOIDAL GALVA ST EXTRAFLEX AL-25x3000 CONAIRE D=200 (material) | 132.99 |
| 3MMR3025A003 | ml | TUBO HELICOIDAL GALVA ST EXTRAFLEX AL-25x3000 CONAIRE D=150 (material) | 101.32 |
| 3MMR3025A002 | ml | TUBO HELICOIDAL GALVA ST EXTRAFLEX AL-25x3000 CONAIRE D=125 (material) | 86.24 |
| 3MMR3025A001 | ml | TUBO HELICOIDAL GALVA ST EXTRAFLEX AL-25x3000 CONAIRE D=100 (material) | 72.65 |
| 3MMR1525A015 | ml | TUBO HELICOIDAL GALVA ST EXTRAFLEX AL-25x1500 CONAIRE D=800 (material) | 290.56 |
| 3MMR1525A014 | ml | TUBO HELICOIDAL GALVA ST EXTRAFLEX AL-25x1500 CONAIRE D=710 (material) | 240.24 |
| 3MMR1525A013 | ml | TUBO HELICOIDAL GALVA ST EXTRAFLEX AL-25x1500 CONAIRE D=630 (material) | 213.99 |
| 3MMR1525A012 | ml | TUBO HELICOIDAL GALVA ST EXTRAFLEX AL-25x1500 CONAIRE D=600 (material) | 204.69 |
| 3MMR1525A011 | ml | TUBO HELICOIDAL GALVA ST EXTRAFLEX AL-25x1500 CONAIRE D=560 (material) | 190.78 |
| 3MMR1525A010 | ml | TUBO HELICOIDAL GALVA ST EXTRAFLEX AL-25x1500 CONAIRE D=500 (material) | 171.36 |
| 3MMR1525A009 | ml | TUBO HELICOIDAL GALVA ST EXTRAFLEX AL-25x1500 CONAIRE D=450 (material) | 148.02 |
| 3MMR1525A008 | ml | TUBO HELICOIDAL GALVA ST EXTRAFLEX AL-25x1500 CONAIRE D=400 (material) | 131.87 |
| 3MMR1525A007 | ml | TUBO HELICOIDAL GALVA ST EXTRAFLEX AL-25x1500 CONAIRE D=355 (material) | 118.22 |
| 3MMR1525A006 | ml | TUBO HELICOIDAL GALVA ST EXTRAFLEX AL-25x1500 CONAIRE D=300 (material) | 96.97 |
| 3MMR1525A005 | ml | TUBO HELICOIDAL GALVA ST EXTRAFLEX AL-25x1500 CONAIRE D=250 (material) | 82.63 |
| 3MMR1525A004 | ml | TUBO HELICOIDAL GALVA ST EXTRAFLEX AL-25x1500 CONAIRE D=200 (material) | 69.69 |
| 3MMR1525A003 | ml | TUBO HELICOIDAL GALVA ST EXTRAFLEX AL-25x1500 CONAIRE D=150 (material) | 53.41 |
| 3MMR1525A002 | ml | TUBO HELICOIDAL GALVA ST EXTRAFLEX AL-25x1500 CONAIRE D=125 (material) | 45.86 |
| 3MMR1525A001 | ml | TUBO HELICOIDAL GALVA ST EXTRAFLEX AL-25x1500 CONAIRE D=100 (material) | 39.06 |
| 3MTS925A015 | u | TE SIMPLE GALVA 90º SEGMENTADA ST EXTRAFLEX AL-25 CONAIRE D=800 (material) | 443.15 |
| 3MTS925A014 | u | TE SIMPLE GALVA 90º SEGMENTADA ST EXTRAFLEX AL-25 CONAIRE D=710 (material) | 342.99 |
| 3MTS925A013 | u | TE SIMPLE GALVA 90º SEGMENTADA ST EXTRAFLEX AL-25 CONAIRE D=630 (material) | 273.95 |
| 3MTS925A012 | u | TE SIMPLE GALVA 90º SEGMENTADA ST EXTRAFLEX AL-25 CONAIRE D=600 (material) | 253.92 |
| 3MTS925A011 | u | TE SIMPLE GALVA 90º SEGMENTADA ST EXTRAFLEX AL-25 CONAIRE D=560 (material) | 223.59 |
| 3MTS925A010 | u | TE SIMPLE GALVA 90º SEGMENTADA ST EXTRAFLEX AL-25 CONAIRE D=500 (material) | 188.25 |
| 3MTS925A009 | u | TE SIMPLE GALVA 90º SEGMENTADA ST EXTRAFLEX AL-25 CONAIRE D=450 (material) | 143.41 |
| 3MTS925A008 | u | TE SIMPLE GALVA 90º SEGMENTADA ST EXTRAFLEX AL-25 CONAIRE D=400 (material) | 130.44 |
| 3MTS925A007 | u | TE SIMPLE GALVA 90º SEGMENTADA ST EXTRAFLEX AL-25 CONAIRE D=355 (material) | 106.98 |
| 3MTS925A006 | u | TE SIMPLE GALVA 90º SEGMENTADA ST EXTRAFLEX AL-25 CONAIRE D=300 (material) | 75.81 |
| 3MTS925A005 | u | TE SIMPLE GALVA 90º SEGMENTADA ST EXTRAFLEX AL-25 CONAIRE D=250 (material) | 72.54 |
| 3MTS925A004 | u | TE SIMPLE GALVA 90º SEGMENTADA ST EXTRAFLEX AL-25 CONAIRE D=200 (material) | 48.86 |
| 3MTS925A003 | u | TE SIMPLE GALVA 90º SEGMENTADA ST EXTRAFLEX AL-25 CONAIRE D=150 (material) | 36.84 |
| 3MTS925A002 | u | TE SIMPLE GALVA 90º SEGMENTADA ST EXTRAFLEX AL-25 CONAIRE D=125 (material) | 25.66 |
| 3MTS925A001 | u | TE SIMPLE GALVA 90º SEGMENTADA ST EXTRAFLEX AL-25 CONAIRE D=100 (material) | 23.88 |
| 3MT25A015 | u | TAPA CIEGA GALVA SEGMENTADA ST EXTRAFLEX AL-25 CONAIRE D=800 (material) | 133.18 |
| 3MT25A014 | u | TAPA CIEGA GALVA SEGMENTADA ST EXTRAFLEX AL-25 CONAIRE D=710 (material) | 115.55 |
| 3MT25A013 | u | TAPA CIEGA GALVA SEGMENTADA ST EXTRAFLEX AL-25 CONAIRE D=630 (material) | 98.91 |
| 3MT25A012 | u | TAPA CIEGA GALVA SEGMENTADA ST EXTRAFLEX AL-25 CONAIRE D=600 (material) | 89 |
| 3MT25A011 | u | TAPA CIEGA GALVA SEGMENTADA ST EXTRAFLEX AL-25 CONAIRE D=560 (material) | 79.13 |
| 3MT25A010 | u | TAPA CIEGA GALVA SEGMENTADA ST EXTRAFLEX AL-25 CONAIRE D=500 (material) | 66.2 |
| 3MT25A009 | u | TAPA CIEGA GALVA SEGMENTADA ST EXTRAFLEX AL-25 CONAIRE D=450 (material) | 59.39 |
| 3MT25A008 | u | TAPA CIEGA GALVA SEGMENTADA ST EXTRAFLEX AL-25 CONAIRE D=400 (material) | 50.04 |
| 3MT25A007 | u | TAPA CIEGA GALVA SEGMENTADA ST EXTRAFLEX AL-25 CONAIRE D=355 (material) | 42.59 |
| 3MT25A006 | u | TAPA CIEGA GALVA SEGMENTADA ST EXTRAFLEX AL-25 CONAIRE D=300 (material) | 28.39 |
| 3MT25A005 | u | TAPA CIEGA GALVA SEGMENTADA ST EXTRAFLEX AL-25 CONAIRE D=250 (material) | 16.24 |
| 3MT25A004 | u | TAPA CIEGA GALVA SEGMENTADA ST EXTRAFLEX AL-25 CONAIRE D=200 (material) | 10.61 |
| 3MT25A003 | u | TAPA CIEGA GALVA SEGMENTADA ST EXTRAFLEX AL-25 CONAIRE D=150 (material) | 8.93 |
| 3MT25A002 | u | TAPA CIEGA GALVA SEGMENTADA ST EXTRAFLEX AL-25 CONAIRE D=125 (material) | 8.33 |
| 3MT25A001 | u | TAPA CIEGA GALVA SEGMENTADA ST EXTRAFLEX AL-25 CONAIRE D=100 (material) | 7.65 |
| 3MRC25A074 | u | REDUCCION CONCENTRICA GALVA SEGMENTADO ST EXTRAFLEX AL-25 CONAIRE D=800/710 (material) | 281.22 |
| 3MRC25A073 | u | REDUCCION CONCENTRICA GALVA SEGMENTADO ST EXTRAFLEX AL-25 CONAIRE D=800/630 (material) | 285.74 |
| 3MRC25A072 | u | REDUCCION CONCENTRICA GALVA SEGMENTADO ST EXTRAFLEX AL-25 CONAIRE D=800/600 (material) | 287.03 |
| 3MRC25A071 | u | REDUCCION CONCENTRICA GALVA SEGMENTADO ST EXTRAFLEX AL-25 CONAIRE D=800/560 (material) | 291.98 |
| 3MRC25A070 | u | REDUCCION CONCENTRICA GALVA SEGMENTADO ST EXTRAFLEX AL-25 CONAIRE D=800/500 (material) | 300.39 |
| 3MRC25A069 | u | REDUCCION CONCENTRICA GALVA SEGMENTADO ST EXTRAFLEX AL-25 CONAIRE D=800/450 (material) | 307.7 |
| 3MRC25A068 | u | REDUCCION CONCENTRICA GALVA SEGMENTADO ST EXTRAFLEX AL-25 CONAIRE D=800/400 (material) | 313.94 |
| 3MRC25A067 | u | REDUCCION CONCENTRICA GALVA SEGMENTADO ST EXTRAFLEX AL-25 CONAIRE D=800/355 (material) | 319.87 |
| 3MRC25A066 | u | REDUCCION CONCENTRICA GALVA SEGMENTADO ST EXTRAFLEX AL-25 CONAIRE D=800/300 (material) | 326.18 |
| 3MRC25A065 | u | REDUCCION CONCENTRICA GALVA SEGMENTADO ST EXTRAFLEX AL-25 CONAIRE D=710/630 (material) | 230.28 |
| 3MRC25A064 | u | REDUCCION CONCENTRICA GALVA SEGMENTADO ST EXTRAFLEX AL-25 CONAIRE D=710/600 (material) | 230.81 |
| 3MRC25A063 | u | REDUCCION CONCENTRICA GALVA SEGMENTADO ST EXTRAFLEX AL-25 CONAIRE D=710/560 (material) | 232.04 |
| 3MRC25A062 | u | REDUCCION CONCENTRICA GALVA SEGMENTADO ST EXTRAFLEX AL-25 CONAIRE D=710/500 (material) | 235.77 |
| 3MRC25A061 | u | REDUCCION CONCENTRICA GALVA SEGMENTADO ST EXTRAFLEX AL-25 CONAIRE D=710/450 (material) | 236.42 |
| 3MRC25A060 | u | REDUCCION CONCENTRICA GALVA SEGMENTADO ST EXTRAFLEX AL-25 CONAIRE D=710/400 (material) | 241.52 |
| 3MRC25A059 | u | REDUCCION CONCENTRICA GALVA SEGMENTADO ST EXTRAFLEX AL-25 CONAIRE D=710/355 (material) | 244.07 |
| 3MRC25A058 | u | REDUCCION CONCENTRICA GALVA SEGMENTADO ST EXTRAFLEX AL-25 CONAIRE D=710/300 (material) | 246.98 |
| 3MRC25A057 | u | REDUCCION CONCENTRICA GALVA SEGMENTADO ST EXTRAFLEX AL-25 CONAIRE D=710/250 (material) | 251.84 |
| 3MRC25A056 | u | REDUCCION CONCENTRICA GALVA SEGMENTADO ST EXTRAFLEX AL-25 CONAIRE D=630/600 (material) | 246.53 |
| 3MRC25A055 | u | REDUCCION CONCENTRICA GALVA SEGMENTADO ST EXTRAFLEX AL-25 CONAIRE D=630/560 (material) | 200.85 |
| 3MRC25A054 | u | REDUCCION CONCENTRICA GALVA SEGMENTADO ST EXTRAFLEX AL-25 CONAIRE D=630/500 (material) | 199.99 |
| 3MRC25A053 | u | REDUCCION CONCENTRICA GALVA SEGMENTADO ST EXTRAFLEX AL-25 CONAIRE D=630/450 (material) | 201.13 |
| 3MRC25A052 | u | REDUCCION CONCENTRICA GALVA SEGMENTADO ST EXTRAFLEX AL-25 CONAIRE D=630/400 (material) | 202.42 |
| 3MRC25A051 | u | REDUCCION CONCENTRICA GALVA SEGMENTADO ST EXTRAFLEX AL-25 CONAIRE D=630/355 (material) | 204.78 |
| 3MRC25A050 | u | REDUCCION CONCENTRICA GALVA SEGMENTADO ST EXTRAFLEX AL-25 CONAIRE D=630/300 (material) | 207.64 |
| 3MRC25A049 | u | REDUCCION CONCENTRICA GALVA SEGMENTADO ST EXTRAFLEX AL-25 CONAIRE D=630/250 (material) | 208.97 |
| 3MRC25A048 | u | REDUCCION CONCENTRICA GALVA SEGMENTADO ST EXTRAFLEX AL-25 CONAIRE D=600/560 (material) | 172.23 |
| 3MRC25A047 | u | REDUCCION CONCENTRICA GALVA SEGMENTADO ST EXTRAFLEX AL-25 CONAIRE D=600/500 (material) | 171.37 |
| 3MRC25A046 | u | REDUCCION CONCENTRICA GALVA SEGMENTADO ST EXTRAFLEX AL-25 CONAIRE D=600/450 (material) | 172.98 |
| 3MRC25A045 | u | REDUCCION CONCENTRICA GALVA SEGMENTADO ST EXTRAFLEX AL-25 CONAIRE D=600/400 (material) | 175.91 |
| 3MRC25A044 | u | REDUCCION CONCENTRICA GALVA SEGMENTADO ST EXTRAFLEX AL-25 CONAIRE D=600/355 (material) | 178.17 |
| 3MRC25A043 | u | REDUCCION CONCENTRICA GALVA SEGMENTADO ST EXTRAFLEX AL-25 CONAIRE D=600/300 (material) | 182.12 |
| 3MRC25A042 | u | REDUCCION CONCENTRICA GALVA SEGMENTADO ST EXTRAFLEX AL-25 CONAIRE D=600/250 (material) | 185.33 |
| 3MRC25A041 | u | REDUCCION CONCENTRICA GALVA SEGMENTADO ST EXTRAFLEX AL-25 CONAIRE D=600/200 (material) | 187.84 |
| 3MRC25A040 | u | REDUCCION CONCENTRICA GALVA SEGMENTADO ST EXTRAFLEX AL-25 CONAIRE D=560/500 (material) | 157.26 |
| 3MRC25A039 | u | REDUCCION CONCENTRICA GALVA SEGMENTADO ST EXTRAFLEX AL-25 CONAIRE D=560/450 (material) | 156.87 |
| 3MRC25A038 | u | REDUCCION CONCENTRICA GALVA SEGMENTADO ST EXTRAFLEX AL-25 CONAIRE D=560/400 (material) | 158.17 |
| 3MRC25A037 | u | REDUCCION CONCENTRICA GALVA SEGMENTADO ST EXTRAFLEX AL-25 CONAIRE D=560/355 (material) | 160.2 |
| 3MRC25A036 | u | REDUCCION CONCENTRICA GALVA SEGMENTADO ST EXTRAFLEX AL-25 CONAIRE D=560/300 (material) | 163.09 |
| 3MRC25A035 | u | REDUCCION CONCENTRICA GALVA SEGMENTADO ST EXTRAFLEX AL-25 CONAIRE D=560/250 (material) | 165.6 |
| 3MRC25A034 | u | REDUCCION CONCENTRICA GALVA SEGMENTADO ST EXTRAFLEX AL-25 CONAIRE D=560/200 (material) | 167.07 |
| 3MRC25A033 | u | REDUCCION CONCENTRICA GALVA SEGMENTADO ST EXTRAFLEX AL-25 CONAIRE D=500/450 (material) | 126.01 |
| 3MRC25A032 | u | REDUCCION CONCENTRICA GALVA SEGMENTADO ST EXTRAFLEX AL-25 CONAIRE D=500/400 (material) | 126.23 |
| 3MRC25A031 | u | REDUCCION CONCENTRICA GALVA SEGMENTADO ST EXTRAFLEX AL-25 CONAIRE D=500/355 (material) | 127.92 |
| 3MRC25A030 | u | REDUCCION CONCENTRICA GALVA SEGMENTADO ST EXTRAFLEX AL-25 CONAIRE D=500/300 (material) | 130.09 |
| 3MRC25A029 | u | REDUCCION CONCENTRICA GALVA SEGMENTADO ST EXTRAFLEX AL-25 CONAIRE D=500/250 (material) | 132.99 |
| 3MRC25A028 | u | REDUCCION CONCENTRICA GALVA SEGMENTADO ST EXTRAFLEX AL-25 CONAIRE D=500/200 (material) | 135.53 |
| 3MRC25A027 | u | REDUCCION CONCENTRICA GALVA SEGMENTADO ST EXTRAFLEX AL-25 CONAIRE D=450/400 (material) | 107.16 |
| 3MRC25A026 | u | REDUCCION CONCENTRICA GALVA SEGMENTADO ST EXTRAFLEX AL-25 CONAIRE D=450/355 (material) | 105.9 |
| 3MRC25A025 | u | REDUCCION CONCENTRICA GALVA SEGMENTADO ST EXTRAFLEX AL-25 CONAIRE D=450/300 (material) | 106.93 |
| 3MRC25A024 | u | REDUCCION CONCENTRICA GALVA SEGMENTADO ST EXTRAFLEX AL-25 CONAIRE D=450/250 (material) | 108.51 |
| 3MRC25A023 | u | REDUCCION CONCENTRICA GALVA SEGMENTADO ST EXTRAFLEX AL-25 CONAIRE D=450/200 (material) | 108.98 |
| 3MRC25A022 | u | REDUCCION CONCENTRICA GALVA SEGMENTADO ST EXTRAFLEX AL-25 CONAIRE D=450/150 (material) | 110.32 |
| 3MRC25A021 | u | REDUCCION CONCENTRICA GALVA SEGMENTADO ST EXTRAFLEX AL-25 CONAIRE D=400/355 (material) | 93.9 |
| 3MRC25A020 | u | REDUCCION CONCENTRICA GALVA SEGMENTADO ST EXTRAFLEX AL-25 CONAIRE D=400/300 (material) | 93.84 |
| 3MRC25A019 | u | REDUCCION CONCENTRICA GALVA SEGMENTADO ST EXTRAFLEX AL-25 CONAIRE D=400/250 (material) | 94.1 |
| 3MRC25A018 | u | REDUCCION CONCENTRICA GALVA SEGMENTADO ST EXTRAFLEX AL-25 CONAIRE D=400/200 (material) | 94.72 |
| 3MRC25A017 | u | REDUCCION CONCENTRICA GALVA SEGMENTADO ST EXTRAFLEX AL-25 CONAIRE D=400/150 (material) | 95.18 |
| 3MRC25A016 | u | REDUCCION CONCENTRICA GALVA SEGMENTADO ST EXTRAFLEX AL-25 CONAIRE D=355/300 (material) | 71.77 |
| 3MRC25A015 | u | REDUCCION CONCENTRICA GALVA SEGMENTADO ST EXTRAFLEX AL-25 CONAIRE D=355/250 (material) | 71.87 |
| 3MRC25A014 | u | REDUCCION CONCENTRICA GALVA SEGMENTADO ST EXTRAFLEX AL-25 CONAIRE D=355/200 (material) | 72.77 |
| 3MRC25A013 | u | REDUCCION CONCENTRICA GALVA SEGMENTADO ST EXTRAFLEX AL-25 CONAIRE D=355/150 (material) | 73.75 |
| 3MRC25A012 | u | REDUCCION CONCENTRICA GALVA SEGMENTADO ST EXTRAFLEX AL-25 CONAIRE D=300/250 (material) | 62.31 |
| 3MRC25A011 | u | REDUCCION CONCENTRICA GALVA SEGMENTADO ST EXTRAFLEX AL-25 CONAIRE D=300/200 (material) | 61.78 |
| 3MRC25A010 | u | REDUCCION CONCENTRICA GALVA SEGMENTADO ST EXTRAFLEX AL-25 CONAIRE D=300/150 (material) | 61.84 |
| 3MRC25A009 | u | REDUCCION CONCENTRICA GALVA SEGMENTADO ST EXTRAFLEX AL-25 CONAIRE D=250/200 (material) | 50.35 |
| 3MRC25A008 | u | REDUCCION CONCENTRICA GALVA SEGMENTADO ST EXTRAFLEX AL-25 CONAIRE D=250/150 (material) | 49.02 |
| 3MRC25A007 | u | REDUCCION CONCENTRICA GALVA SEGMENTADO ST EXTRAFLEX AL-25 CONAIRE D=250/125 (material) | 49.51 |
| 3MRC25A006 | u | REDUCCION CONCENTRICA GALVA SEGMENTADO ST EXTRAFLEX AL-25 CONAIRE D=200/150 (material) | 39.8 |
| 3MRC25A005 | u | REDUCCION CONCENTRICA GALVA SEGMENTADO ST EXTRAFLEX AL-25 CONAIRE D=200/125 (material) | 38.75 |
| 3MRC25A004 | u | REDUCCION CONCENTRICA GALVA SEGMENTADO ST EXTRAFLEX AL-25 CONAIRE D=200/100 (material) | 34.65 |
| 3MRC25A003 | u | REDUCCION CONCENTRICA GALVA SEGMENTADO ST EXTRAFLEX AL-25 CONAIRE D=150/125 (material) | 37.45 |
| 3MRC25A002 | u | REDUCCION CONCENTRICA GALVA SEGMENTADO ST EXTRAFLEX AL-25 CONAIRE D=150/100 (material) | 32.12 |
| 3MRC25A001 | u | REDUCCION CONCENTRICA GALVA SEGMENTADO ST EXTRAFLEX AL-25 CONAIRE D=125/100 (material) | 32.12 |
| 3MCO925A015 | u | CODO GALVA 90º SEGMENTADO ST EXTRAFLEX AL-25 CONAIRE D=800 (material) | 498.14 |
| 3MCO925A014 | u | CODO GALVA 90º SEGMENTADO ST EXTRAFLEX AL-25 CONAIRE D=710 (material) | 365.72 |
| 3MCO925A013 | u | CODO GALVA 90º SEGMENTADO ST EXTRAFLEX AL-25 CONAIRE D=630 (material) | 293.68 |
| 3MCO925A012 | u | CODO GALVA 90º SEGMENTADO ST EXTRAFLEX AL-25 CONAIRE D=600 (material) | 269.74 |
| 3MCO925A011 | u | CODO GALVA 90º SEGMENTADO ST EXTRAFLEX AL-25 CONAIRE D=560 (material) | 235.22 |
| 3MCO925A010 | u | CODO GALVA 90º SEGMENTADO ST EXTRAFLEX AL-25 CONAIRE D=500 (material) | 200.52 |
| 3MCO925A009 | u | CODO GALVA 90º SEGMENTADO ST EXTRAFLEX AL-25 CONAIRE D=450 (material) | 154.85 |
| 3MCO925A008 | u | CODO GALVA 90º SEGMENTADO ST EXTRAFLEX AL-25 CONAIRE D=400 (material) | 130.25 |
| 3MCO925A007 | u | CODO GALVA 90º SEGMENTADO ST EXTRAFLEX AL-25 CONAIRE D=355 (material) | 107.7 |
| 3MCO925A006 | u | CODO GALVA 90º SEGMENTADO ST EXTRAFLEX AL-25 CONAIRE D=300 (material) | 77.25 |
| 3MCO925A005 | u | CODO GALVA 90º SEGMENTADO ST EXTRAFLEX AL-25 CONAIRE D=250 (material) | 69.37 |
| 3MCO925A004 | u | CODO GALVA 90º SEGMENTADO ST EXTRAFLEX AL-25 CONAIRE D=200 (material) | 47.31 |
| 3MCO925A003 | u | CODO GALVA 90º SEGMENTADO ST EXTRAFLEX AL-25 CONAIRE D=150 (material) | 33.73 |
| 3MCO925A002 | u | CODO GALVA 90º SEGMENTADO ST EXTRAFLEX AL-25 CONAIRE D=125 (material) | 28.33 |
| 3MCO925A001 | u | CODO GALVA 90º SEGMENTADO ST EXTRAFLEX AL-25 CONAIRE D=100 (material) | 24.46 |
| 3MCO425A015 | u | CODO GALVA 45º SEGMENTADO ST EXTRAFLEX AL-25 CONAIRE D=800 (material) | 283.99 |
| 3MCO425A014 | u | CODO GALVA 45º SEGMENTADO ST EXTRAFLEX AL-25 CONAIRE D=710 (material) | 214.74 |
| 3MCO425A013 | u | CODO GALVA 45º SEGMENTADO ST EXTRAFLEX AL-25 CONAIRE D=630 (material) | 177.18 |
| 3MCO425A012 | u | CODO GALVA 45º SEGMENTADO ST EXTRAFLEX AL-25 CONAIRE D=600 (material) | 162.88 |
| 3MCO425A011 | u | CODO GALVA 45º SEGMENTADO ST EXTRAFLEX AL-25 CONAIRE D=560 (material) | 139.35 |
| 3MCO425A010 | u | CODO GALVA 45º SEGMENTADO ST EXTRAFLEX AL-25 CONAIRE D=500 (material) | 116.94 |
| 3MCO425A009 | u | CODO GALVA 45º SEGMENTADO ST EXTRAFLEX AL-25 CONAIRE D=450 (material) | 95.38 |
| 3MCO425A008 | u | CODO GALVA 45º SEGMENTADO ST EXTRAFLEX AL-25 CONAIRE D=400 (material) | 81.78 |
| 3MCO425A007 | u | CODO GALVA 45º SEGMENTADO ST EXTRAFLEX AL-25 CONAIRE D=355 (material) | 68.44 |
| 3MCO425A006 | u | CODO GALVA 45º SEGMENTADO ST EXTRAFLEX AL-25 CONAIRE D=300 (material) | 50.87 |
| 3MCO425A005 | u | CODO GALVA 45º SEGMENTADO ST EXTRAFLEX AL-25 CONAIRE D=250 (material) | 46.8 |
| 3MCO425A004 | u | CODO GALVA 45º SEGMENTADO ST EXTRAFLEX AL-25 CONAIRE D=200 (material) | 31.18 |
| 3MCO425A003 | u | CODO GALVA 45º SEGMENTADO ST EXTRAFLEX AL-25 CONAIRE D=150 (material) | 23.33 |
| 3MCO425A002 | u | CODO GALVA 45º SEGMENTADO ST EXTRAFLEX AL-25 CONAIRE D=125 (material) | 20.87 |
| 3MCO425A001 | u | CODO GALVA 45º SEGMENTADO ST EXTRAFLEX AL-25 CONAIRE D=100 (material) | 20 |

###### 030103020405 JG SPIRO EXTRAFLEX A-32

| Código | Ud | Descripción | Precio |
|---|---|---|---|
| 3MMR3032A015 | ml | TUBO HELICOIDAL GALVA ST EXTRAFLEX AL-32x3000 CONAIRE D=800 (material) | 662.18 |
| 3MMR3032A014 | ml | TUBO HELICOIDAL GALVA ST EXTRAFLEX AL-32x3000 CONAIRE D=710 (material) | 552.07 |
| 3MMR3032A013 | ml | TUBO HELICOIDAL GALVA ST EXTRAFLEX AL-32x3000 CONAIRE D=630 (material) | 490.98 |
| 3MMR3032A012 | ml | TUBO HELICOIDAL GALVA ST EXTRAFLEX AL-32x3000 CONAIRE D=600 (material) | 463.36 |
| 3MMR3032A011 | ml | TUBO HELICOIDAL GALVA ST EXTRAFLEX AL-32x3000 CONAIRE D=560 (material) | 433.78 |
| 3MMR3032A010 | ml | TUBO HELICOIDAL GALVA ST EXTRAFLEX AL-32x3000 CONAIRE D=500 (material) | 388.59 |
| 3MMR3032A009 | ml | TUBO HELICOIDAL GALVA ST EXTRAFLEX AL-32x3000 CONAIRE D=450 (material) | 334.87 |
| 3MMR3032A008 | ml | TUBO HELICOIDAL GALVA ST EXTRAFLEX AL-32x3000 CONAIRE D=400 (material) | 299.11 |
| 3MMR3032A007 | ml | TUBO HELICOIDAL GALVA ST EXTRAFLEX AL-32x3000 CONAIRE D=355 (material) | 267.09 |
| 3MMR3032A006 | ml | TUBO HELICOIDAL GALVA ST EXTRAFLEX AL-32x3000 CONAIRE D=300 (material) | 218.87 |
| 3MMR3032A005 | ml | TUBO HELICOIDAL GALVA ST EXTRAFLEX AL-32x3000 CONAIRE D=250 (material) | 184.88 |
| 3MMR3032A004 | ml | TUBO HELICOIDAL GALVA ST EXTRAFLEX AL-32x3000 CONAIRE D=200 (material) | 154.34 |
| 3MMR3032A003 | ml | TUBO HELICOIDAL GALVA ST EXTRAFLEX AL-32x3000 CONAIRE D=150 (material) | 116.91 |
| 3MMR3032A002 | ml | TUBO HELICOIDAL GALVA ST EXTRAFLEX AL-32x3000 CONAIRE D=125 (material) | 99.09 |
| 3MMR3032A001 | ml | TUBO HELICOIDAL GALVA ST EXTRAFLEX AL-32x3000 CONAIRE D=100 (material) | 83.05 |
| 3MMR1532A015 | ml | TUBO HELICOIDAL GALVA ST EXTRAFLEX AL-32x1500 CONAIRE D=800 (material) | 333.54 |
| 3MMR1532A014 | ml | TUBO HELICOIDAL GALVA ST EXTRAFLEX AL-32x1500 CONAIRE D=710 (material) | 277.28 |
| 3MMR1532A013 | ml | TUBO HELICOIDAL GALVA ST EXTRAFLEX AL-32x1500 CONAIRE D=630 (material) | 246.73 |
| 3MMR1532A012 | ml | TUBO HELICOIDAL GALVA ST EXTRAFLEX AL-32x1500 CONAIRE D=600 (material) | 235.92 |
| 3MMR1532A011 | ml | TUBO HELICOIDAL GALVA ST EXTRAFLEX AL-32x1500 CONAIRE D=560 (material) | 219.94 |
| 3MMR1532A010 | ml | TUBO HELICOIDAL GALVA ST EXTRAFLEX AL-32x1500 CONAIRE D=500 (material) | 197.35 |
| 3MMR1532A009 | ml | TUBO HELICOIDAL GALVA ST EXTRAFLEX AL-32x1500 CONAIRE D=450 (material) | 171.37 |
| 3MMR1532A008 | ml | TUBO HELICOIDAL GALVA ST EXTRAFLEX AL-32x1500 CONAIRE D=400 (material) | 152.6 |
| 3MMR1532A007 | ml | TUBO HELICOIDAL GALVA ST EXTRAFLEX AL-32x1500 CONAIRE D=355 (material) | 136.59 |
| 3MMR1532A006 | ml | TUBO HELICOIDAL GALVA ST EXTRAFLEX AL-32x1500 CONAIRE D=300 (material) | 112.48 |
| 3MMR1532A005 | ml | TUBO HELICOIDAL GALVA ST EXTRAFLEX AL-32x1500 CONAIRE D=250 (material) | 95.64 |
| 3MMR1532A004 | ml | TUBO HELICOIDAL GALVA ST EXTRAFLEX AL-32x1500 CONAIRE D=200 (material) | 80.36 |
| 3MMR1532A003 | ml | TUBO HELICOIDAL GALVA ST EXTRAFLEX AL-32x1500 CONAIRE D=150 (material) | 61.21 |
| 3MMR1532A002 | ml | TUBO HELICOIDAL GALVA ST EXTRAFLEX AL-32x1500 CONAIRE D=125 (material) | 52.3 |
| 3MMR1532A001 | ml | TUBO HELICOIDAL GALVA ST EXTRAFLEX AL-32x1500 CONAIRE D=100 (material) | 44.27 |
| 3MTS932A015 | u | TE SIMPLE GALVA 90º SEGMENTADA ST EXTRAFLEX AL-32 CONAIRE D=800 (material) | 497.43 |
| 3MTS932A014 | u | TE SIMPLE GALVA 90º SEGMENTADA ST EXTRAFLEX AL-32 CONAIRE D=710 (material) | 387.64 |
| 3MTS932A013 | u | TE SIMPLE GALVA 90º SEGMENTADA ST EXTRAFLEX AL-32 CONAIRE D=630 (material) | 309.01 |
| 3MTS932A012 | u | TE SIMPLE GALVA 90º SEGMENTADA ST EXTRAFLEX AL-32 CONAIRE D=600 (material) | 285.89 |
| 3MTS932A011 | u | TE SIMPLE GALVA 90º SEGMENTADA ST EXTRAFLEX AL-32 CONAIRE D=560 (material) | 251.71 |
| 3MTS932A010 | u | TE SIMPLE GALVA 90º SEGMENTADA ST EXTRAFLEX AL-32 CONAIRE D=500 (material) | 210.99 |
| 3MTS932A009 | u | TE SIMPLE GALVA 90º SEGMENTADA ST EXTRAFLEX AL-32 CONAIRE D=450 (material) | 161.6 |
| 3MTS932A008 | u | TE SIMPLE GALVA 90º SEGMENTADA ST EXTRAFLEX AL-32 CONAIRE D=400 (material) | 146.56 |
| 3MTS932A007 | u | TE SIMPLE GALVA 90º SEGMENTADA ST EXTRAFLEX AL-32 CONAIRE D=355 (material) | 120.07 |
| 3MTS932A006 | u | TE SIMPLE GALVA 90º SEGMENTADA ST EXTRAFLEX AL-32 CONAIRE D=300 (material) | 83.74 |
| 3MTS932A005 | u | TE SIMPLE GALVA 90º SEGMENTADA ST EXTRAFLEX AL-32 CONAIRE D=250 (material) | 79.93 |
| 3MTS932A004 | u | TE SIMPLE GALVA 90º SEGMENTADA ST EXTRAFLEX AL-32 CONAIRE D=200 (material) | 53.27 |
| 3MTS932A003 | u | TE SIMPLE GALVA 90º SEGMENTADA ST EXTRAFLEX AL-32 CONAIRE D=150 (material) | 40.02 |
| 3MTS932A002 | u | TE SIMPLE GALVA 90º SEGMENTADA ST EXTRAFLEX AL-32 CONAIRE D=125 (material) | 27.28 |
| 3MTS932A001 | u | TE SIMPLE GALVA 90º SEGMENTADA ST EXTRAFLEX AL-32 CONAIRE D=100 (material) | 25.17 |
| 3MT32A015 | u | TAPA CIEGA GALVA SEGMENTADA ST EXTRAFLEX AL-32 CONAIRE D=800 (material) | 147.72 |
| 3MT32A014 | u | TAPA CIEGA GALVA SEGMENTADA ST EXTRAFLEX AL-32 CONAIRE D=710 (material) | 129.5 |
| 3MT32A013 | u | TAPA CIEGA GALVA SEGMENTADA ST EXTRAFLEX AL-32 CONAIRE D=630 (material) | 110.92 |
| 3MT32A012 | u | TAPA CIEGA GALVA SEGMENTADA ST EXTRAFLEX AL-32 CONAIRE D=600 (material) | 99.6 |
| 3MT32A011 | u | TAPA CIEGA GALVA SEGMENTADA ST EXTRAFLEX AL-32 CONAIRE D=560 (material) | 88.3 |
| 3MT32A010 | u | TAPA CIEGA GALVA SEGMENTADA ST EXTRAFLEX AL-32 CONAIRE D=500 (material) | 73.54 |
| 3MT32A009 | u | TAPA CIEGA GALVA SEGMENTADA ST EXTRAFLEX AL-32 CONAIRE D=450 (material) | 66.45 |
| 3MT32A008 | u | TAPA CIEGA GALVA SEGMENTADA ST EXTRAFLEX AL-32 CONAIRE D=400 (material) | 55.71 |
| 3MT32A007 | u | TAPA CIEGA GALVA SEGMENTADA ST EXTRAFLEX AL-32 CONAIRE D=355 (material) | 47.21 |
| 3MT32A006 | u | TAPA CIEGA GALVA SEGMENTADA ST EXTRAFLEX AL-32 CONAIRE D=300 (material) | 30.83 |
| 3MT32A005 | u | TAPA CIEGA GALVA SEGMENTADA ST EXTRAFLEX AL-32 CONAIRE D=250 (material) | 17.75 |
| 3MT32A004 | u | TAPA CIEGA GALVA SEGMENTADA ST EXTRAFLEX AL-32 CONAIRE D=200 (material) | 11.66 |
| 3MT32A003 | u | TAPA CIEGA GALVA SEGMENTADA ST EXTRAFLEX AL-32 CONAIRE D=150 (material) | 9.71 |
| 3MT32A002 | u | TAPA CIEGA GALVA SEGMENTADA ST EXTRAFLEX AL-32 CONAIRE D=125 (material) | 9.02 |
| 3MT32A001 | u | TAPA CIEGA GALVA SEGMENTADA ST EXTRAFLEX AL-32 CONAIRE D=100 (material) | 8.17 |
| 3MRC32A074 | u | REDUCCION CONCENTRICA GALVA SEGMENTADO ST EXTRAFLEX AL-32 CONAIRE D=800/710 (material) | 313.19 |
| 3MRC32A073 | u | REDUCCION CONCENTRICA GALVA SEGMENTADO ST EXTRAFLEX AL-32 CONAIRE D=800/630 (material) | 318.35 |
| 3MRC32A072 | u | REDUCCION CONCENTRICA GALVA SEGMENTADO ST EXTRAFLEX AL-32 CONAIRE D=800/600 (material) | 320.08 |
| 3MRC32A071 | u | REDUCCION CONCENTRICA GALVA SEGMENTADO ST EXTRAFLEX AL-32 CONAIRE D=800/560 (material) | 325.74 |
| 3MRC32A070 | u | REDUCCION CONCENTRICA GALVA SEGMENTADO ST EXTRAFLEX AL-32 CONAIRE D=800/500 (material) | 335.37 |
| 3MRC32A069 | u | REDUCCION CONCENTRICA GALVA SEGMENTADO ST EXTRAFLEX AL-32 CONAIRE D=800/450 (material) | 343.71 |
| 3MRC32A068 | u | REDUCCION CONCENTRICA GALVA SEGMENTADO ST EXTRAFLEX AL-32 CONAIRE D=800/400 (material) | 350.98 |
| 3MRC32A067 | u | REDUCCION CONCENTRICA GALVA SEGMENTADO ST EXTRAFLEX AL-32 CONAIRE D=800/355 (material) | 357.74 |
| 3MRC32A066 | u | REDUCCION CONCENTRICA GALVA SEGMENTADO ST EXTRAFLEX AL-32 CONAIRE D=800/300 (material) | 364.96 |
| 3MRC32A065 | u | REDUCCION CONCENTRICA GALVA SEGMENTADO ST EXTRAFLEX AL-32 CONAIRE D=710/630 (material) | 258.44 |
| 3MRC32A064 | u | REDUCCION CONCENTRICA GALVA SEGMENTADO ST EXTRAFLEX AL-32 CONAIRE D=710/600 (material) | 259.66 |
| 3MRC32A063 | u | REDUCCION CONCENTRICA GALVA SEGMENTADO ST EXTRAFLEX AL-32 CONAIRE D=710/560 (material) | 260.8 |
| 3MRC32A062 | u | REDUCCION CONCENTRICA GALVA SEGMENTADO ST EXTRAFLEX AL-32 CONAIRE D=710/500 (material) | 261.23 |
| 3MRC32A061 | u | REDUCCION CONCENTRICA GALVA SEGMENTADO ST EXTRAFLEX AL-32 CONAIRE D=710/450 (material) | 265.97 |
| 3MRC32A060 | u | REDUCCION CONCENTRICA GALVA SEGMENTADO ST EXTRAFLEX AL-32 CONAIRE D=710/400 (material) | 271.39 |
| 3MRC32A059 | u | REDUCCION CONCENTRICA GALVA SEGMENTADO ST EXTRAFLEX AL-32 CONAIRE D=710/355 (material) | 274.95 |
| 3MRC32A058 | u | REDUCCION CONCENTRICA GALVA SEGMENTADO ST EXTRAFLEX AL-32 CONAIRE D=710/300 (material) | 278.04 |
| 3MRC32A057 | u | REDUCCION CONCENTRICA GALVA SEGMENTADO ST EXTRAFLEX AL-32 CONAIRE D=710/250 (material) | 283.93 |
| 3MRC32A056 | u | REDUCCION CONCENTRICA GALVA SEGMENTADO ST EXTRAFLEX AL-32 CONAIRE D=630/600 (material) | 282.77 |
| 3MRC32A055 | u | REDUCCION CONCENTRICA GALVA SEGMENTADO ST EXTRAFLEX AL-32 CONAIRE D=630/560 (material) | 225.69 |
| 3MRC32A054 | u | REDUCCION CONCENTRICA GALVA SEGMENTADO ST EXTRAFLEX AL-32 CONAIRE D=630/500 (material) | 273.1 |
| 3MRC32A053 | u | REDUCCION CONCENTRICA GALVA SEGMENTADO ST EXTRAFLEX AL-32 CONAIRE D=630/450 (material) | 226.01 |
| 3MRC32A052 | u | REDUCCION CONCENTRICA GALVA SEGMENTADO ST EXTRAFLEX AL-32 CONAIRE D=630/400 (material) | 227.65 |
| 3MRC32A051 | u | REDUCCION CONCENTRICA GALVA SEGMENTADO ST EXTRAFLEX AL-32 CONAIRE D=630/355 (material) | 230.36 |
| 3MRC32A050 | u | REDUCCION CONCENTRICA GALVA SEGMENTADO ST EXTRAFLEX AL-32 CONAIRE D=630/300 (material) | 233.68 |
| 3MRC32A049 | u | REDUCCION CONCENTRICA GALVA SEGMENTADO ST EXTRAFLEX AL-32 CONAIRE D=630/250 (material) | 235.37 |
| 3MRC32A048 | u | REDUCCION CONCENTRICA GALVA SEGMENTADO ST EXTRAFLEX AL-32 CONAIRE D=600/560 (material) | 191 |
| 3MRC32A047 | u | REDUCCION CONCENTRICA GALVA SEGMENTADO ST EXTRAFLEX AL-32 CONAIRE D=600/500 (material) | 191.92 |
| 3MRC32A046 | u | REDUCCION CONCENTRICA GALVA SEGMENTADO ST EXTRAFLEX AL-32 CONAIRE D=600/450 (material) | 193.8 |
| 3MRC32A045 | u | REDUCCION CONCENTRICA GALVA SEGMENTADO ST EXTRAFLEX AL-32 CONAIRE D=600/400 (material) | 197.16 |
| 3MRC32A044 | u | REDUCCION CONCENTRICA GALVA SEGMENTADO ST EXTRAFLEX AL-32 CONAIRE D=600/355 (material) | 199.92 |
| 3MRC32A043 | u | REDUCCION CONCENTRICA GALVA SEGMENTADO ST EXTRAFLEX AL-32 CONAIRE D=600/300 (material) | 204.5 |
| 3MRC32A042 | u | REDUCCION CONCENTRICA GALVA SEGMENTADO ST EXTRAFLEX AL-32 CONAIRE D=600/250 (material) | 208.22 |
| 3MRC32A041 | u | REDUCCION CONCENTRICA GALVA SEGMENTADO ST EXTRAFLEX AL-32 CONAIRE D=600/200 (material) | 211.12 |
| 3MRC32A040 | u | REDUCCION CONCENTRICA GALVA SEGMENTADO ST EXTRAFLEX AL-32 CONAIRE D=560/500 (material) | 176.08 |
| 3MRC32A039 | u | REDUCCION CONCENTRICA GALVA SEGMENTADO ST EXTRAFLEX AL-32 CONAIRE D=560/450 (material) | 175.63 |
| 3MRC32A038 | u | REDUCCION CONCENTRICA GALVA SEGMENTADO ST EXTRAFLEX AL-32 CONAIRE D=560/400 (material) | 177.13 |
| 3MRC32A037 | u | REDUCCION CONCENTRICA GALVA SEGMENTADO ST EXTRAFLEX AL-32 CONAIRE D=560/355 (material) | 179.47 |
| 3MRC32A036 | u | REDUCCION CONCENTRICA GALVA SEGMENTADO ST EXTRAFLEX AL-32 CONAIRE D=560/300 (material) | 182.83 |
| 3MRC32A035 | u | REDUCCION CONCENTRICA GALVA SEGMENTADO ST EXTRAFLEX AL-32 CONAIRE D=560/250 (material) | 185.75 |
| 3MRC32A034 | u | REDUCCION CONCENTRICA GALVA SEGMENTADO ST EXTRAFLEX AL-32 CONAIRE D=560/200 (material) | 187.5 |
| 3MRC32A033 | u | REDUCCION CONCENTRICA GALVA SEGMENTADO ST EXTRAFLEX AL-32 CONAIRE D=500/450 (material) | 140.24 |
| 3MRC32A032 | u | REDUCCION CONCENTRICA GALVA SEGMENTADO ST EXTRAFLEX AL-32 CONAIRE D=500/400 (material) | 140.5 |
| 3MRC32A031 | u | REDUCCION CONCENTRICA GALVA SEGMENTADO ST EXTRAFLEX AL-32 CONAIRE D=500/355 (material) | 142.44 |
| 3MRC32A030 | u | REDUCCION CONCENTRICA GALVA SEGMENTADO ST EXTRAFLEX AL-32 CONAIRE D=500/300 (material) | 145.08 |
| 3MRC32A029 | u | REDUCCION CONCENTRICA GALVA SEGMENTADO ST EXTRAFLEX AL-32 CONAIRE D=500/250 (material) | 148.45 |
| 3MRC32A028 | u | REDUCCION CONCENTRICA GALVA SEGMENTADO ST EXTRAFLEX AL-32 CONAIRE D=500/200 (material) | 151.38 |
| 3MRC32A027 | u | REDUCCION CONCENTRICA GALVA SEGMENTADO ST EXTRAFLEX AL-32 CONAIRE D=450/400 (material) | 117.52 |
| 3MRC32A026 | u | REDUCCION CONCENTRICA GALVA SEGMENTADO ST EXTRAFLEX AL-32 CONAIRE D=450/355 (material) | 118.57 |
| 3MRC32A025 | u | REDUCCION CONCENTRICA GALVA SEGMENTADO ST EXTRAFLEX AL-32 CONAIRE D=450/300 (material) | 119.78 |
| 3MRC32A024 | u | REDUCCION CONCENTRICA GALVA SEGMENTADO ST EXTRAFLEX AL-32 CONAIRE D=450/250 (material) | 121.61 |
| 3MRC32A023 | u | REDUCCION CONCENTRICA GALVA SEGMENTADO ST EXTRAFLEX AL-32 CONAIRE D=450/200 (material) | 121.88 |
| 3MRC32A022 | u | REDUCCION CONCENTRICA GALVA SEGMENTADO ST EXTRAFLEX AL-32 CONAIRE D=450/150 (material) | 123.89 |
| 3MRC32A021 | u | REDUCCION CONCENTRICA GALVA SEGMENTADO ST EXTRAFLEX AL-32 CONAIRE D=400/355 (material) | 103.98 |
| 3MRC32A020 | u | REDUCCION CONCENTRICA GALVA SEGMENTADO ST EXTRAFLEX AL-32 CONAIRE D=400/300 (material) | 104.93 |
| 3MRC32A019 | u | REDUCCION CONCENTRICA GALVA SEGMENTADO ST EXTRAFLEX AL-32 CONAIRE D=400/250 (material) | 105.21 |
| 3MRC32A018 | u | REDUCCION CONCENTRICA GALVA SEGMENTADO ST EXTRAFLEX AL-32 CONAIRE D=400/200 (material) | 105.96 |
| 3MRC32A017 | u | REDUCCION CONCENTRICA GALVA SEGMENTADO ST EXTRAFLEX AL-32 CONAIRE D=400/150 (material) | 106.51 |
| 3MRC32A016 | u | REDUCCION CONCENTRICA GALVA SEGMENTADO ST EXTRAFLEX AL-32 CONAIRE D=355/300 (material) | 79.65 |
| 3MRC32A015 | u | REDUCCION CONCENTRICA GALVA SEGMENTADO ST EXTRAFLEX AL-32 CONAIRE D=355/250 (material) | 79.75 |
| 3MRC32A014 | u | REDUCCION CONCENTRICA GALVA SEGMENTADO ST EXTRAFLEX AL-32 CONAIRE D=355/200 (material) | 80.83 |
| 3MRC32A013 | u | REDUCCION CONCENTRICA GALVA SEGMENTADO ST EXTRAFLEX AL-32 CONAIRE D=355/150 (material) | 81.97 |
| 3MRC32A012 | u | REDUCCION CONCENTRICA GALVA SEGMENTADO ST EXTRAFLEX AL-32 CONAIRE D=300/250 (material) | 67.94 |
| 3MRC32A011 | u | REDUCCION CONCENTRICA GALVA SEGMENTADO ST EXTRAFLEX AL-32 CONAIRE D=300/200 (material) | 68.36 |
| 3MRC32A010 | u | REDUCCION CONCENTRICA GALVA SEGMENTADO ST EXTRAFLEX AL-32 CONAIRE D=300/150 (material) | 68.42 |
| 3MRC32A009 | u | REDUCCION CONCENTRICA GALVA SEGMENTADO ST EXTRAFLEX AL-32 CONAIRE D=250/200 (material) | 54.83 |
| 3MRC32A008 | u | REDUCCION CONCENTRICA GALVA SEGMENTADO ST EXTRAFLEX AL-32 CONAIRE D=250/150 (material) | 53.79 |
| 3MRC32A007 | u | REDUCCION CONCENTRICA GALVA SEGMENTADO ST EXTRAFLEX AL-32 CONAIRE D=250/125 (material) | 54.13 |
| 3MRC32A006 | u | REDUCCION CONCENTRICA GALVA SEGMENTADO ST EXTRAFLEX AL-32 CONAIRE D=200/150 (material) | 43.11 |
| 3MRC32A005 | u | REDUCCION CONCENTRICA GALVA SEGMENTADO ST EXTRAFLEX AL-32 CONAIRE D=200/125 (material) | 41.89 |
| 3MRC32A004 | u | REDUCCION CONCENTRICA GALVA SEGMENTADO ST EXTRAFLEX AL-32 CONAIRE D=200/100 (material) | 38.13 |
| 3MRC32A003 | u | REDUCCION CONCENTRICA GALVA SEGMENTADO ST EXTRAFLEX AL-32 CONAIRE D=150/125 (material) | 40.47 |
| 3MRC32A002 | u | REDUCCION CONCENTRICA GALVA SEGMENTADO ST EXTRAFLEX AL-32 CONAIRE D=150/100 (material) | 35.14 |
| 3MRC32A001 | u | REDUCCION CONCENTRICA GALVA SEGMENTADO ST EXTRAFLEX AL-32 CONAIRE D=125/100 (material) | 35.14 |
| 3MCO932A015 | u | CODO GALVA 90º SEGMENTADO ST EXTRAFLEX AL-32 CONAIRE D=800 (material) | 558.03 |
| 3MCO932A014 | u | CODO GALVA 90º SEGMENTADO ST EXTRAFLEX AL-32 CONAIRE D=710 (material) | 413.43 |
| 3MCO932A013 | u | CODO GALVA 90º SEGMENTADO ST EXTRAFLEX AL-32 CONAIRE D=630 (material) | 331.44 |
| 3MCO932A012 | u | CODO GALVA 90º SEGMENTADO ST EXTRAFLEX AL-32 CONAIRE D=600 (material) | 304.06 |
| 3MCO932A011 | u | CODO GALVA 90º SEGMENTADO ST EXTRAFLEX AL-32 CONAIRE D=560 (material) | 264.22 |
| 3MCO932A010 | u | CODO GALVA 90º SEGMENTADO ST EXTRAFLEX AL-32 CONAIRE D=500 (material) | 224.25 |
| 3MCO932A009 | u | CODO GALVA 90º SEGMENTADO ST EXTRAFLEX AL-32 CONAIRE D=450 (material) | 174.13 |
| 3MCO932A008 | u | CODO GALVA 90º SEGMENTADO ST EXTRAFLEX AL-32 CONAIRE D=400 (material) | 145.72 |
| 3MCO932A007 | u | CODO GALVA 90º SEGMENTADO ST EXTRAFLEX AL-32 CONAIRE D=355 (material) | 119.54 |
| 3MCO932A006 | u | CODO GALVA 90º SEGMENTADO ST EXTRAFLEX AL-32 CONAIRE D=300 (material) | 84.81 |
| 3MCO932A005 | u | CODO GALVA 90º SEGMENTADO ST EXTRAFLEX AL-32 CONAIRE D=250 (material) | 75.69 |
| 3MCO932A004 | u | CODO GALVA 90º SEGMENTADO ST EXTRAFLEX AL-32 CONAIRE D=200 (material) | 51.57 |
| 3MCO932A003 | u | CODO GALVA 90º SEGMENTADO ST EXTRAFLEX AL-32 CONAIRE D=150 (material) | 36.1 |
| 3MCO932A002 | u | CODO GALVA 90º SEGMENTADO ST EXTRAFLEX AL-32 CONAIRE D=125 (material) | 30.22 |
| 3MCO932A001 | u | CODO GALVA 90º SEGMENTADO ST EXTRAFLEX AL-32 CONAIRE D=100 (material) | 25.73 |
| 3MCO432A015 | u | CODO GALVA 45º SEGMENTADO ST EXTRAFLEX AL-32 CONAIRE D=800 (material) | 315.74 |
| 3MCO432A014 | u | CODO GALVA 45º SEGMENTADO ST EXTRAFLEX AL-32 CONAIRE D=710 (material) | 240.32 |
| 3MCO432A013 | u | CODO GALVA 45º SEGMENTADO ST EXTRAFLEX AL-32 CONAIRE D=630 (material) | 197.59 |
| 3MCO432A012 | u | CODO GALVA 45º SEGMENTADO ST EXTRAFLEX AL-32 CONAIRE D=600 (material) | 181.58 |
| 3MCO432A011 | u | CODO GALVA 45º SEGMENTADO ST EXTRAFLEX AL-32 CONAIRE D=560 (material) | 155.16 |
| 3MCO432A010 | u | CODO GALVA 45º SEGMENTADO ST EXTRAFLEX AL-32 CONAIRE D=500 (material) | 129.47 |
| 3MCO432A009 | u | CODO GALVA 45º SEGMENTADO ST EXTRAFLEX AL-32 CONAIRE D=450 (material) | 106.09 |
| 3MCO432A008 | u | CODO GALVA 45º SEGMENTADO ST EXTRAFLEX AL-32 CONAIRE D=400 (material) | 90.52 |
| 3MCO432A007 | u | CODO GALVA 45º SEGMENTADO ST EXTRAFLEX AL-32 CONAIRE D=355 (material) | 75.23 |
| 3MCO432A006 | u | CODO GALVA 45º SEGMENTADO ST EXTRAFLEX AL-32 CONAIRE D=300 (material) | 55.29 |
| 3MCO432A005 | u | CODO GALVA 45º SEGMENTADO ST EXTRAFLEX AL-32 CONAIRE D=250 (material) | 50.58 |
| 3MCO432A004 | u | CODO GALVA 45º SEGMENTADO ST EXTRAFLEX AL-32 CONAIRE D=200 (material) | 33.71 |
| 3MCO432A003 | u | CODO GALVA 45º SEGMENTADO ST EXTRAFLEX AL-32 CONAIRE D=150 (material) | 24.74 |
| 3MCO432A002 | u | CODO GALVA 45º SEGMENTADO ST EXTRAFLEX AL-32 CONAIRE D=125 (material) | 22.13 |
| 3MCO432A001 | u | CODO GALVA 45º SEGMENTADO ST EXTRAFLEX AL-32 CONAIRE D=100 (material) | 21.23 |

###### 0303010107 JG EXTRAFLEX MB

###### 030103020701 EXTRAFLEX MB-9

| Código | Ud | Descripción | Precio |
|---|---|---|---|
| 3MCO409P001 | u | CODO GALVA 45º SEGMENTADO ST EXTRAFLEX MB-9 CONAIRE D=100 (material) | 40.3 |
| 3MCO409P002 | u | CODO GALVA 45º SEGMENTADO ST EXTRAFLEX MB-9 CONAIRE D=125 (material) | 40.54 |
| 3MCO409P003 | u | CODO GALVA 45º SEGMENTADO ST EXTRAFLEX MB-9 CONAIRE D=150 (material) | 47.13 |
| 3MCO409P004 | u | CODO GALVA 45º SEGMENTADO ST EXTRAFLEX MB-9 CONAIRE D=200 (material) | 46.69 |
| 3MCO409P005 | u | CODO GALVA 45º SEGMENTADO ST EXTRAFLEX MB-9 CONAIRE D=250 (material) | 46.26 |
| 3MCO409P006 | u | CODO GALVA 45º SEGMENTADO ST EXTRAFLEX MB-9 CONAIRE D=300 (material) | 46.21 |
| 3MCO409P007 | u | CODO GALVA 45º SEGMENTADO ST EXTRAFLEX MB-9 CONAIRE D=355 (material) | 59.01 |
| 3MCO409P008 | u | CODO GALVA 45º SEGMENTADO ST EXTRAFLEX MB-9 CONAIRE D=400 (material) | 58.78 |
| 3MCO409P009 | u | CODO GALVA 45º SEGMENTADO ST EXTRAFLEX MB-9 CONAIRE D=450 (material) | 58.5 |
| 3MCO409P010 | u | CODO GALVA 45º SEGMENTADO ST EXTRAFLEX MB-9 CONAIRE D=500 (material) | 58.38 |
| 3MCO409P011 | u | CODO GALVA 45º SEGMENTADO ST EXTRAFLEX MB-9 CONAIRE D=560 (material) | 58.83 |
| 3MCO409P012 | u | CODO GALVA 45º SEGMENTADO ST EXTRAFLEX MB-9 CONAIRE D=600 (material) | 67.12 |
| 3MCO409P013 | u | CODO GALVA 45º SEGMENTADO ST EXTRAFLEX MB-9 CONAIRE D=630 (material) | 64.33 |
| 3MCO409P014 | u | CODO GALVA 45º SEGMENTADO ST EXTRAFLEX MB-9 CONAIRE D=710 (material) | 66.72 |
| 3MCO409P015 | u | CODO GALVA 45º SEGMENTADO ST EXTRAFLEX MB-9 CONAIRE D=800 (material) | 66 |
| 3MCO909P001 | u | CODO GALVA 90º SEGMENTADO ST EXTRAFLEX MB-9 CONAIRE D=100 (material) | 107.37 |
| 3MCO909P002 | u | CODO GALVA 90º SEGMENTADO ST EXTRAFLEX MB-9 CONAIRE D=125 (material) | 106.53 |
| 3MCO909P003 | u | CODO GALVA 90º SEGMENTADO ST EXTRAFLEX MB-9 CONAIRE D=150 (material) | 106.98 |
| 3MCO909P004 | u | CODO GALVA 90º SEGMENTADO ST EXTRAFLEX MB-9 CONAIRE D=200 (material) | 126.04 |
| 3MCO909P005 | u | CODO GALVA 90º SEGMENTADO ST EXTRAFLEX MB-9 CONAIRE D=250 (material) | 125.79 |
| 3MCO909P006 | u | CODO GALVA 90º SEGMENTADO ST EXTRAFLEX MB-9 CONAIRE D=300 (material) | 124.31 |
| 3MCO909P007 | u | CODO GALVA 90º SEGMENTADO ST EXTRAFLEX MB-9 CONAIRE D=355 (material) | 123.11 |
| 3MCO909P008 | u | CODO GALVA 90º SEGMENTADO ST EXTRAFLEX MB-9 CONAIRE D=400 (material) | 122.84 |
| 3MCO909P009 | u | CODO GALVA 90º SEGMENTADO ST EXTRAFLEX MB-9 CONAIRE D=450 (material) | 122.26 |
| 3MCO909P010 | u | CODO GALVA 90º SEGMENTADO ST EXTRAFLEX MB-9 CONAIRE D=500 (material) | 122.7 |
| 3MCO909P011 | u | CODO GALVA 90º SEGMENTADO ST EXTRAFLEX MB-9 CONAIRE D=560 (material) | 123.95 |
| 3MCO909P012 | u | CODO GALVA 90º SEGMENTADO ST EXTRAFLEX MB-9 CONAIRE D=600 (material) | 151.21 |
| 3MCO909P013 | u | CODO GALVA 90º SEGMENTADO ST EXTRAFLEX MB-9 CONAIRE D=630 (material) | 143.86 |
| 3MCO909P014 | u | CODO GALVA 90º SEGMENTADO ST EXTRAFLEX MB-9 CONAIRE D=710 (material) | 147.21 |
| 3MCO909P015 | u | CODO GALVA 90º SEGMENTADO ST EXTRAFLEX MB-9 CONAIRE D=800 (material) | 138.78 |
| 3MMR1509P001 | ml | TUBO HELICOIDAL GALVA ST EXTRAFLEX MB-9x1500 CONAIRE D=100 (material) | 35.2 |
| 3MMR1509P002 | ml | TUBO HELICOIDAL GALVA ST EXTRAFLEX MB-9x1500 CONAIRE D=125 (material) | 45.43 |
| 3MMR1509P003 | ml | TUBO HELICOIDAL GALVA ST EXTRAFLEX MB-9x1500 CONAIRE D=150 (material) | 52.75 |
| 3MMR1509P004 | ml | TUBO HELICOIDAL GALVA ST EXTRAFLEX MB-9x1500 CONAIRE D=200 (material) | 60.22 |
| 3MMR1509P005 | ml | TUBO HELICOIDAL GALVA ST EXTRAFLEX MB-9x1500 CONAIRE D=250 (material) | 76.18 |
| 3MMR1509P006 | ml | TUBO HELICOIDAL GALVA ST EXTRAFLEX MB-9x1500 CONAIRE D=300 (material) | 88.35 |
| 3MMR1509P007 | ml | TUBO HELICOIDAL GALVA ST EXTRAFLEX MB-9x1500 CONAIRE D=355 (material) | 102.93 |
| 3MMR1509P008 | ml | TUBO HELICOIDAL GALVA ST EXTRAFLEX MB-9x1500 CONAIRE D=400 (material) | 111.91 |
| 3MMR1509P009 | ml | TUBO HELICOIDAL GALVA ST EXTRAFLEX MB-9x1500 CONAIRE D=450 (material) | 133.52 |
| 3MMR1509P010 | ml | TUBO HELICOIDAL GALVA ST EXTRAFLEX MB-9x1500 CONAIRE D=500 (material) | 183.61 |
| 3MMR1509P011 | ml | TUBO HELICOIDAL GALVA ST EXTRAFLEX MB-9x1500 CONAIRE D=560 (material) | 18.59 |
| 3MMR1509P012 | ml | TUBO HELICOIDAL GALVA ST EXTRAFLEX MB-9x1500 CONAIRE D=600 (material) | 20.5 |
| 3MMR1509P013 | ml | TUBO HELICOIDAL GALVA ST EXTRAFLEX MB-9x1500 CONAIRE D=630 (material) | 24.42 |
| 3MMR1509P014 | ml | TUBO HELICOIDAL GALVA ST EXTRAFLEX MB-9x1500 CONAIRE D=710 (material) | 32.12 |
| 3MMR1509P015 | ml | TUBO HELICOIDAL GALVA ST EXTRAFLEX MB-9x1500 CONAIRE D=800 (material) | 47.82 |
| 3MMR3009P001 | ml | TUBO HELICOIDAL GALVA ST EXTRAFLEX MB-9x3000 CONAIRE D=100 (material) | 44.46 |
| 3MMR3009P002 | ml | TUBO HELICOIDAL GALVA ST EXTRAFLEX MB-9x3000 CONAIRE D=125 (material) | 51.31 |
| 3MMR3009P003 | ml | TUBO HELICOIDAL GALVA ST EXTRAFLEX MB-9x3000 CONAIRE D=150 (material) | 58.91 |
| 3MMR3009P004 | ml | TUBO HELICOIDAL GALVA ST EXTRAFLEX MB-9x3000 CONAIRE D=200 (material) | 74.87 |
| 3MMR3009P005 | ml | TUBO HELICOIDAL GALVA ST EXTRAFLEX MB-9x3000 CONAIRE D=250 (material) | 88.06 |
| 3MMR3009P006 | ml | TUBO HELICOIDAL GALVA ST EXTRAFLEX MB-9x3000 CONAIRE D=300 (material) | 103.44 |
| 3MMR3009P007 | ml | TUBO HELICOIDAL GALVA ST EXTRAFLEX MB-9x3000 CONAIRE D=355 (material) | 131.94 |
| 3MMR3009P008 | ml | TUBO HELICOIDAL GALVA ST EXTRAFLEX MB-9x3000 CONAIRE D=400 (material) | 146.62 |
| 3MMR3009P009 | ml | TUBO HELICOIDAL GALVA ST EXTRAFLEX MB-9x3000 CONAIRE D=450 (material) | 163.02 |
| 3MMR3009P010 | ml | TUBO HELICOIDAL GALVA ST EXTRAFLEX MB-9x3000 CONAIRE D=500 (material) | 200.09 |
| 3MMR3009P011 | ml | TUBO HELICOIDAL GALVA ST EXTRAFLEX MB-9x3000 CONAIRE D=560 (material) | 222.1 |
| 3MMR3009P012 | ml | TUBO HELICOIDAL GALVA ST EXTRAFLEX MB-9x3000 CONAIRE D=600 (material) | 236.58 |
| 3MMR3009P013 | ml | TUBO HELICOIDAL GALVA ST EXTRAFLEX MB-9x3000 CONAIRE D=630 (material) | 254.03 |
| 3MMR3009P014 | ml | TUBO HELICOIDAL GALVA ST EXTRAFLEX MB-9x3000 CONAIRE D=710 (material) | 283.94 |
| 3MMR3009P015 | ml | TUBO HELICOIDAL GALVA ST EXTRAFLEX MB-9x3000 CONAIRE D=800 (material) | 354.63 |
| 3MRC09P001 | u | REDUCCION CONCENTRICA GALVA SEGMENTADO ST EXTRAFLEX MB-9 CONAIRE D=125/100 (material) | 65.5 |
| 3MRC09P002 | u | REDUCCION CONCENTRICA GALVA SEGMENTADO ST EXTRAFLEX MB-9 CONAIRE D=150/100 (material) | 79.5 |
| 3MRC09P003 | u | REDUCCION CONCENTRICA GALVA SEGMENTADO ST EXTRAFLEX MB-9 CONAIRE D=150/125 (material) | 86.06 |
| 3MRC09P004 | u | REDUCCION CONCENTRICA GALVA SEGMENTADO ST EXTRAFLEX MB-9 CONAIRE D=200/100 (material) | 116.8 |
| 3MRC09P005 | u | REDUCCION CONCENTRICA GALVA SEGMENTADO ST EXTRAFLEX MB-9 CONAIRE D=200/125 (material) | 135.49 |
| 3MRC09P006 | u | REDUCCION CONCENTRICA GALVA SEGMENTADO ST EXTRAFLEX MB-9 CONAIRE D=200/150 (material) | 153.84 |
| 3MRC09P007 | u | REDUCCION CONCENTRICA GALVA SEGMENTADO ST EXTRAFLEX MB-9 CONAIRE D=250/125 (material) | 164.33 |
| 3MRC09P008 | u | REDUCCION CONCENTRICA GALVA SEGMENTADO ST EXTRAFLEX MB-9 CONAIRE D=250/150 (material) | 203.62 |
| 3MRC09P009 | u | REDUCCION CONCENTRICA GALVA SEGMENTADO ST EXTRAFLEX MB-9 CONAIRE D=250/200 (material) | 273.98 |
| 3MRC09P010 | u | REDUCCION CONCENTRICA GALVA SEGMENTADO ST EXTRAFLEX MB-9 CONAIRE D=300/150 (material) | 5.09 |
| 3MRC09P011 | u | REDUCCION CONCENTRICA GALVA SEGMENTADO ST EXTRAFLEX MB-9 CONAIRE D=300/200 (material) | 5.33 |
| 3MRC09P012 | u | REDUCCION CONCENTRICA GALVA SEGMENTADO ST EXTRAFLEX MB-9 CONAIRE D=300/250 (material) | 5.58 |
| 3MRC09P013 | u | REDUCCION CONCENTRICA GALVA SEGMENTADO ST EXTRAFLEX MB-9 CONAIRE D=355/150 (material) | 6.48 |
| 3MRC09P014 | u | REDUCCION CONCENTRICA GALVA SEGMENTADO ST EXTRAFLEX MB-9 CONAIRE D=355/200 (material) | 16.73 |
| 3MRC09P015 | u | REDUCCION CONCENTRICA GALVA SEGMENTADO ST EXTRAFLEX MB-9 CONAIRE D=355/250 (material) | 19.9 |
| 3MRC09P016 | u | REDUCCION CONCENTRICA GALVA SEGMENTADO ST EXTRAFLEX MB-9 CONAIRE D=355/300 (material) | 27.36 |
| 3MRC09P017 | u | REDUCCION CONCENTRICA GALVA SEGMENTADO ST EXTRAFLEX MB-9 CONAIRE D=400/150 (material) | 31.63 |
| 3MRC09P018 | u | REDUCCION CONCENTRICA GALVA SEGMENTADO ST EXTRAFLEX MB-9 CONAIRE D=400/200 (material) | 36.59 |
| 3MRC09P019 | u | REDUCCION CONCENTRICA GALVA SEGMENTADO ST EXTRAFLEX MB-9 CONAIRE D=400/250 (material) | 42.52 |
| 3MRC09P020 | u | REDUCCION CONCENTRICA GALVA SEGMENTADO ST EXTRAFLEX MB-9 CONAIRE D=400/300 (material) | 49.74 |
| 3MRC09P021 | u | REDUCCION CONCENTRICA GALVA SEGMENTADO ST EXTRAFLEX MB-9 CONAIRE D=400/355 (material) | 55.25 |
| 3MRC09P022 | u | REDUCCION CONCENTRICA GALVA SEGMENTADO ST EXTRAFLEX MB-9 CONAIRE D=450/150 (material) | 60.76 |
| 3MRC09P023 | u | REDUCCION CONCENTRICA GALVA SEGMENTADO ST EXTRAFLEX MB-9 CONAIRE D=450/200 (material) | 71.42 |
| 3MRC09P024 | u | REDUCCION CONCENTRICA GALVA SEGMENTADO ST EXTRAFLEX MB-9 CONAIRE D=450/250 (material) | 87.23 |
| 3MRC09P025 | u | REDUCCION CONCENTRICA GALVA SEGMENTADO ST EXTRAFLEX MB-9 CONAIRE D=450/300 (material) | 78.06 |
| 3MRC09P026 | u | REDUCCION CONCENTRICA GALVA SEGMENTADO ST EXTRAFLEX MB-9 CONAIRE D=450/355 (material) | 77.41 |
| 3MRC09P027 | u | REDUCCION CONCENTRICA GALVA SEGMENTADO ST EXTRAFLEX MB-9 CONAIRE D=450/400 (material) | 78.54 |
| 3MRC09P028 | u | REDUCCION CONCENTRICA GALVA SEGMENTADO ST EXTRAFLEX MB-9 CONAIRE D=500/200 (material) | 100.15 |
| 3MRC09P029 | u | REDUCCION CONCENTRICA GALVA SEGMENTADO ST EXTRAFLEX MB-9 CONAIRE D=500/250 (material) | 98.48 |
| 3MRC09P030 | u | REDUCCION CONCENTRICA GALVA SEGMENTADO ST EXTRAFLEX MB-9 CONAIRE D=500/300 (material) | 96.56 |
| 3MRC09P031 | u | REDUCCION CONCENTRICA GALVA SEGMENTADO ST EXTRAFLEX MB-9 CONAIRE D=500/355 (material) | 95.39 |
| 3MRC09P032 | u | REDUCCION CONCENTRICA GALVA SEGMENTADO ST EXTRAFLEX MB-9 CONAIRE D=500/400 (material) | 94.28 |
| 3MRC09P033 | u | REDUCCION CONCENTRICA GALVA SEGMENTADO ST EXTRAFLEX MB-9 CONAIRE D=500/450 (material) | 94.15 |
| 3MRC09P034 | u | REDUCCION CONCENTRICA GALVA SEGMENTADO ST EXTRAFLEX MB-9 CONAIRE D=560/200 (material) | 121.74 |
| 3MRC09P035 | u | REDUCCION CONCENTRICA GALVA SEGMENTADO ST EXTRAFLEX MB-9 CONAIRE D=560/250 (material) | 120.96 |
| 3MRC09P036 | u | REDUCCION CONCENTRICA GALVA SEGMENTADO ST EXTRAFLEX MB-9 CONAIRE D=560/300 (material) | 119.3 |
| 3MRC09P037 | u | REDUCCION CONCENTRICA GALVA SEGMENTADO ST EXTRAFLEX MB-9 CONAIRE D=560/355 (material) | 117.39 |
| 3MRC09P038 | u | REDUCCION CONCENTRICA GALVA SEGMENTADO ST EXTRAFLEX MB-9 CONAIRE D=560/400 (material) | 116.05 |
| 3MRC09P039 | u | REDUCCION CONCENTRICA GALVA SEGMENTADO ST EXTRAFLEX MB-9 CONAIRE D=560/450 (material) | 115.18 |
| 3MRC09P040 | u | REDUCCION CONCENTRICA GALVA SEGMENTADO ST EXTRAFLEX MB-9 CONAIRE D=560/500 (material) | 115.44 |
| 3MRC09P041 | u | REDUCCION CONCENTRICA GALVA SEGMENTADO ST EXTRAFLEX MB-9 CONAIRE D=600/200 (material) | 136.43 |
| 3MRC09P042 | u | REDUCCION CONCENTRICA GALVA SEGMENTADO ST EXTRAFLEX MB-9 CONAIRE D=600/250 (material) | 134.76 |
| 3MRC09P043 | u | REDUCCION CONCENTRICA GALVA SEGMENTADO ST EXTRAFLEX MB-9 CONAIRE D=600/300 (material) | 132.63 |
| 3MRC09P044 | u | REDUCCION CONCENTRICA GALVA SEGMENTADO ST EXTRAFLEX MB-9 CONAIRE D=600/355 (material) | 130.02 |
| 3MRC09P045 | u | REDUCCION CONCENTRICA GALVA SEGMENTADO ST EXTRAFLEX MB-9 CONAIRE D=600/400 (material) | 128.83 |
| 3MRC09P046 | u | REDUCCION CONCENTRICA GALVA SEGMENTADO ST EXTRAFLEX MB-9 CONAIRE D=600/450 (material) | 126.9 |
| 3MRC09P047 | u | REDUCCION CONCENTRICA GALVA SEGMENTADO ST EXTRAFLEX MB-9 CONAIRE D=600/500 (material) | 125.83 |
| 3MRC09P048 | u | REDUCCION CONCENTRICA GALVA SEGMENTADO ST EXTRAFLEX MB-9 CONAIRE D=600/560 (material) | 126.4 |
| 3MRC09P049 | u | REDUCCION CONCENTRICA GALVA SEGMENTADO ST EXTRAFLEX MB-9 CONAIRE D=630/250 (material) | 150.82 |
| 3MRC09P050 | u | REDUCCION CONCENTRICA GALVA SEGMENTADO ST EXTRAFLEX MB-9 CONAIRE D=630/300 (material) | 150.26 |
| 3MRC09P051 | u | REDUCCION CONCENTRICA GALVA SEGMENTADO ST EXTRAFLEX MB-9 CONAIRE D=630/355 (material) | 148.34 |
| 3MRC09P052 | u | REDUCCION CONCENTRICA GALVA SEGMENTADO ST EXTRAFLEX MB-9 CONAIRE D=630/400 (material) | 146.8 |
| 3MRC09P053 | u | REDUCCION CONCENTRICA GALVA SEGMENTADO ST EXTRAFLEX MB-9 CONAIRE D=630/450 (material) | 146.22 |
| 3MRC09P054 | u | REDUCCION CONCENTRICA GALVA SEGMENTADO ST EXTRAFLEX MB-9 CONAIRE D=630/500 (material) | 145.47 |
| 3MRC09P055 | u | REDUCCION CONCENTRICA GALVA SEGMENTADO ST EXTRAFLEX MB-9 CONAIRE D=630/560 (material) | 146.03 |
| 3MRC09P056 | u | REDUCCION CONCENTRICA GALVA SEGMENTADO ST EXTRAFLEX MB-9 CONAIRE D=630/600 (material) | 147.63 |
| 3MRC09P057 | u | REDUCCION CONCENTRICA GALVA SEGMENTADO ST EXTRAFLEX MB-9 CONAIRE D=710/250 (material) | 181.34 |
| 3MRC09P058 | u | REDUCCION CONCENTRICA GALVA SEGMENTADO ST EXTRAFLEX MB-9 CONAIRE D=710/300 (material) | 171.91 |
| 3MRC09P059 | u | REDUCCION CONCENTRICA GALVA SEGMENTADO ST EXTRAFLEX MB-9 CONAIRE D=710/355 (material) | 176.2 |
| 3MRC09P060 | u | REDUCCION CONCENTRICA GALVA SEGMENTADO ST EXTRAFLEX MB-9 CONAIRE D=710/400 (material) | 165.14 |
| 3MRC09P061 | u | REDUCCION CONCENTRICA GALVA SEGMENTADO ST EXTRAFLEX MB-9 CONAIRE D=710/450 (material) | 171.42 |
| 3MRC09P062 | u | REDUCCION CONCENTRICA GALVA SEGMENTADO ST EXTRAFLEX MB-9 CONAIRE D=710/500 (material) | 168.7 |
| 3MRC09P063 | u | REDUCCION CONCENTRICA GALVA SEGMENTADO ST EXTRAFLEX MB-9 CONAIRE D=710/560 (material) | 166.27 |
| 3MRC09P064 | u | REDUCCION CONCENTRICA GALVA SEGMENTADO ST EXTRAFLEX MB-9 CONAIRE D=710/600 (material) | 168.26 |
| 3MRC09P065 | u | REDUCCION CONCENTRICA GALVA SEGMENTADO ST EXTRAFLEX MB-9 CONAIRE D=710/630 (material) | 168.29 |
| 3MRC09P066 | u | REDUCCION CONCENTRICA GALVA SEGMENTADO ST EXTRAFLEX MB-9 CONAIRE D=800/300 (material) | 241.24 |
| 3MRC09P067 | u | REDUCCION CONCENTRICA GALVA SEGMENTADO ST EXTRAFLEX MB-9 CONAIRE D=800/355 (material) | 236.88 |
| 3MRC09P068 | u | REDUCCION CONCENTRICA GALVA SEGMENTADO ST EXTRAFLEX MB-9 CONAIRE D=800/400 (material) | 232.8 |
| 3MRC09P069 | u | REDUCCION CONCENTRICA GALVA SEGMENTADO ST EXTRAFLEX MB-9 CONAIRE D=800/450 (material) | 228.73 |
| 3MRC09P070 | u | REDUCCION CONCENTRICA GALVA SEGMENTADO ST EXTRAFLEX MB-9 CONAIRE D=800/500 (material) | 223.69 |
| 3MRC09P071 | u | REDUCCION CONCENTRICA GALVA SEGMENTADO ST EXTRAFLEX MB-9 CONAIRE D=800/560 (material) | 217.88 |
| 3MRC09P072 | u | REDUCCION CONCENTRICA GALVA SEGMENTADO ST EXTRAFLEX MB-9 CONAIRE D=800/600 (material) | 214.45 |
| 3MRC09P073 | u | REDUCCION CONCENTRICA GALVA SEGMENTADO ST EXTRAFLEX MB-9 CONAIRE D=800/630 (material) | 214.13 |
| 3MRC09P074 | u | REDUCCION CONCENTRICA GALVA SEGMENTADO ST EXTRAFLEX MB-9 CONAIRE D=800/710 (material) | 211.01 |
| 3MT09P001 | u | TAPA CIEGA GALVA SEGMENTADA ST EXTRAFLEX MB-9 CONAIRE D=100 (material) | 5.6 |
| 3MT09P002 | u | TAPA CIEGA GALVA SEGMENTADA ST EXTRAFLEX MB-9 CONAIRE D=125 (material) | 5.98 |
| 3MT09P003 | u | TAPA CIEGA GALVA SEGMENTADA ST EXTRAFLEX MB-9 CONAIRE D=150 (material) | 6.32 |
| 3MT09P004 | u | TAPA CIEGA GALVA SEGMENTADA ST EXTRAFLEX MB-9 CONAIRE D=200 (material) | 7.47 |
| 3MT09P005 | u | TAPA CIEGA GALVA SEGMENTADA ST EXTRAFLEX MB-9 CONAIRE D=250 (material) | 12.08 |
| 3MT09P006 | u | TAPA CIEGA GALVA SEGMENTADA ST EXTRAFLEX MB-9 CONAIRE D=300 (material) | 22.19 |
| 3MT09P007 | u | TAPA CIEGA GALVA SEGMENTADA ST EXTRAFLEX MB-9 CONAIRE D=355 (material) | 31.71 |
| 3MT09P008 | u | TAPA CIEGA GALVA SEGMENTADA ST EXTRAFLEX MB-9 CONAIRE D=400 (material) | 36.93 |
| 3MT09P009 | u | TAPA CIEGA GALVA SEGMENTADA ST EXTRAFLEX MB-9 CONAIRE D=450 (material) | 43.21 |
| 3MT09P010 | u | TAPA CIEGA GALVA SEGMENTADA ST EXTRAFLEX MB-9 CONAIRE D=500 (material) | 49.41 |
| 3MT09P011 | u | TAPA CIEGA GALVA SEGMENTADA ST EXTRAFLEX MB-9 CONAIRE D=560 (material) | 58.36 |
| 3MT09P012 | u | TAPA CIEGA GALVA SEGMENTADA ST EXTRAFLEX MB-9 CONAIRE D=600 (material) | 65.2 |
| 3MT09P013 | u | TAPA CIEGA GALVA SEGMENTADA ST EXTRAFLEX MB-9 CONAIRE D=630 (material) | 72.04 |
| 3MT09P014 | u | TAPA CIEGA GALVA SEGMENTADA ST EXTRAFLEX MB-9 CONAIRE D=710 (material) | 84.52 |
| 3MT09P015 | u | TAPA CIEGA GALVA SEGMENTADA ST EXTRAFLEX MB-9 CONAIRE D=800 (material) | 100.88 |
| 3MTS909P001 | u | TE SIMPLE GALVA 90º SEGMENTADA ST EXTRAFLEX MB-9 CONAIRE D=100 (material) | 20.12 |
| 3MTS909P002 | u | TE SIMPLE GALVA 90º SEGMENTADA ST EXTRAFLEX MB-9 CONAIRE D=125 (material) | 21.2 |
| 3MTS909P003 | u | TE SIMPLE GALVA 90º SEGMENTADA ST EXTRAFLEX MB-9 CONAIRE D=150 (material) | 29.06 |
| 3MTS909P004 | u | TE SIMPLE GALVA 90º SEGMENTADA ST EXTRAFLEX MB-9 CONAIRE D=200 (material) | 38.42 |
| 3MTS909P005 | u | TE SIMPLE GALVA 90º SEGMENTADA ST EXTRAFLEX MB-9 CONAIRE D=250 (material) | 55.6 |
| 3MTS909P006 | u | TE SIMPLE GALVA 90º SEGMENTADA ST EXTRAFLEX MB-9 CONAIRE D=300 (material) | 57.74 |
| 3MTS909P007 | u | TE SIMPLE GALVA 90º SEGMENTADA ST EXTRAFLEX MB-9 CONAIRE D=355 (material) | 77.79 |
| 3MTS909P008 | u | TE SIMPLE GALVA 90º SEGMENTADA ST EXTRAFLEX MB-9 CONAIRE D=400 (material) | 94.64 |
| 3MTS909P009 | u | TE SIMPLE GALVA 90º SEGMENTADA ST EXTRAFLEX MB-9 CONAIRE D=450 (material) | 103.15 |
| 3MTS909P010 | u | TE SIMPLE GALVA 90º SEGMENTADA ST EXTRAFLEX MB-9 CONAIRE D=500 (material) | 138.17 |
| 3MTS909P011 | u | TE SIMPLE GALVA 90º SEGMENTADA ST EXTRAFLEX MB-9 CONAIRE D=560 (material) | 161.88 |
| 3MTS909P012 | u | TE SIMPLE GALVA 90º SEGMENTADA ST EXTRAFLEX MB-9 CONAIRE D=600 (material) | 183.88 |
| 3MTS909P013 | u | TE SIMPLE GALVA 90º SEGMENTADA ST EXTRAFLEX MB-9 CONAIRE D=630 (material) | 197.25 |
| 3MTS909P014 | u | TE SIMPLE GALVA 90º SEGMENTADA ST EXTRAFLEX MB-9 CONAIRE D=710 (material) | 245.56 |
| 3MTS909P015 | u | TE SIMPLE GALVA 90º SEGMENTADA ST EXTRAFLEX MB-9 CONAIRE D=800 (material) | 324.93 |
| 3MCR09P002 | u | COMPUERTA REGULACION GALVA SEGMENTADO ST EXTRAFLEX MB-9 CONAIRE Ø 125 (material) | 35.42 |
| 3MCR09P003 | u | COMPUERTA REGULACION GALVA SEGMENTADO ST EXTRAFLEX MB-9 CONAIRE Ø 150 (material) | 36.8 |
| 3MCR09P004 | u | COMPUERTA REGULACION GALVA SEGMENTADO ST EXTRAFLEX MB-9 CONAIRE Ø 200 (material) | 38.75 |
| 3MCR09P005 | u | COMPUERTA REGULACION GALVA SEGMENTADO ST EXTRAFLEX MB-9 CONAIRE Ø 250 (material) | 44.15 |
| 3MCR09P006 | u | COMPUERTA REGULACION GALVA SEGMENTADO ST EXTRAFLEX MB-9 CONAIRE Ø 300 (material) | 49.79 |
| 3MCR09P007 | u | COMPUERTA REGULACION GALVA SEGMENTADO ST EXTRAFLEX MB-9 CONAIRE Ø 355 (material) | 55.58 |
| 3MCR09P008 | u | COMPUERTA REGULACION GALVA SEGMENTADO ST EXTRAFLEX MB-9 CONAIRE Ø 400 (material) | 59.87 |
| 3MCR09P009 | u | COMPUERTA REGULACION GALVA SEGMENTADO ST EXTRAFLEX MB-9 CONAIRE Ø 450 (material) | 64.54 |
| 3MCR09P010 | u | COMPUERTA REGULACION GALVA SEGMENTADO ST EXTRAFLEX MB-9 CONAIRE Ø 500 (material) | 71.26 |
| 3MCR09P011 | u | COMPUERTA REGULACION GALVA SEGMENTADO ST EXTRAFLEX MB-9 CONAIRE Ø 560 (material) | 86.19 |
| 3MCR09P012 | u | COMPUERTA REGULACION GALVA SEGMENTADO ST EXTRAFLEX MB-9 CONAIRE Ø 600 (material) | 88.86 |
| 3MCR09P013 | u | COMPUERTA REGULACION GALVA SEGMENTADO ST EXTRAFLEX MB-9 CONAIRE Ø 630 (material) | 99.88 |
| 3MCR09A002 | u | COMPUERTA REGULACION GALVA SEGMENTADO ST EXTRAFLEX AL-9 CONAIRE Ø 125 (material) | 36.08 |
| 3MCR09A003 | u | COMPUERTA REGULACION GALVA SEGMENTADO ST EXTRAFLEX AL-9 CONAIRE Ø 150 (material) | 37.59 |
| 3MCR09A004 | u | COMPUERTA REGULACION GALVA SEGMENTADO ST EXTRAFLEX AL-9 CONAIRE Ø 200 (material) | 39.8 |
| 3MCR09A005 | u | COMPUERTA REGULACION GALVA SEGMENTADO ST EXTRAFLEX AL-9 CONAIRE Ø 090 (material) | 45.47 |
| 3MCR09A006 | u | COMPUERTA REGULACION GALVA SEGMENTADO ST EXTRAFLEX AL-9 CONAIRE Ø 300 (material) | 51.36 |
| 3MCR09A007 | u | COMPUERTA REGULACION GALVA SEGMENTADO ST EXTRAFLEX AL-9 CONAIRE Ø 355 (material) | 57.45 |
| 3MCR09A008 | u | COMPUERTA REGULACION GALVA SEGMENTADO ST EXTRAFLEX AL-9 CONAIRE Ø 400 (material) | 61.96 |
| 3MCR09A009 | u | COMPUERTA REGULACION GALVA SEGMENTADO ST EXTRAFLEX AL-9 CONAIRE Ø 450 (material) | 66.9 |
| 3MCR09A010 | u | COMPUERTA REGULACION GALVA SEGMENTADO ST EXTRAFLEX AL-9 CONAIRE Ø 500 (material) | 73.9 |
| 3MCR09A011 | u | COMPUERTA REGULACION GALVA SEGMENTADO ST EXTRAFLEX AL-9 CONAIRE Ø 560 (material) | 89.13 |
| 3MCR09A012 | u | COMPUERTA REGULACION GALVA SEGMENTADO ST EXTRAFLEX AL-9 CONAIRE Ø 600 (material) | 92.02 |
| 3MCR09A013 | u | COMPUERTA REGULACION GALVA SEGMENTADO ST EXTRAFLEX AL-9 CONAIRE Ø 630 (material) | 103.2 |

###### 030103020702 EXTRAFLEX MB-13

| Código | Ud | Descripción | Precio |
|---|---|---|---|
| 3MMR3012P001 | ml | TUBO HELICOIDAL GALVA ST EXTRAFLEX MB-13x3000 CONAIRE D=100 (material) | 50.89 |
| 3MMR3012P002 | ml | TUBO HELICOIDAL GALVA ST EXTRAFLEX MB-13x3000 CONAIRE D=125 (material) | 59.84 |
| 3MMR3012P003 | ml | TUBO HELICOIDAL GALVA ST EXTRAFLEX MB-13x3000 CONAIRE D=150 (material) | 69.78 |
| 3MMR3012P004 | ml | TUBO HELICOIDAL GALVA ST EXTRAFLEX MB-13x3000 CONAIRE D=200 (material) | 90.66 |
| 3MMR3012P005 | ml | TUBO HELICOIDAL GALVA ST EXTRAFLEX MB-13x3000 CONAIRE D=250 (material) | 107.79 |
| 3MMR3012P006 | ml | TUBO HELICOIDAL GALVA ST EXTRAFLEX MB-13x3000 CONAIRE D=300 (material) | 127.29 |
| 3MMR3012P007 | ml | TUBO HELICOIDAL GALVA ST EXTRAFLEX MB-13x3000 CONAIRE D=355 (material) | 159.04 |
| 3MMR3012P008 | ml | TUBO HELICOIDAL GALVA ST EXTRAFLEX MB-13x3000 CONAIRE D=400 (material) | 177.51 |
| 3MMR3012P009 | ml | TUBO HELICOIDAL GALVA ST EXTRAFLEX MB-13x3000 CONAIRE D=450 (material) | 198.16 |
| 3MMR3012P010 | ml | TUBO HELICOIDAL GALVA ST EXTRAFLEX MB-13x3000 CONAIRE D=500 (material) | 236.77 |
| 3MMR3012P011 | ml | TUBO HELICOIDAL GALVA ST EXTRAFLEX MB-13x3000 CONAIRE D=560 (material) | 263.65 |
| 3MMR3012P012 | ml | TUBO HELICOIDAL GALVA ST EXTRAFLEX MB-13x3000 CONAIRE D=600 (material) | 281.28 |
| 3MMR3012P013 | ml | TUBO HELICOIDAL GALVA ST EXTRAFLEX MB-13x3000 CONAIRE D=630 (material) | 300.14 |
| 3MMR3012P014 | ml | TUBO HELICOIDAL GALVA ST EXTRAFLEX MB-13x3000 CONAIRE D=710 (material) | 336.57 |
| 3MMR3012P015 | ml | TUBO HELICOIDAL GALVA ST EXTRAFLEX MB-13x3000 CONAIRE D=800 (material) | 412.47 |
| 3MMR1512P001 | ml | TUBO HELICOIDAL GALVA ST EXTRAFLEX MB-13x1500 CONAIRE D=100 (material) | 27.28 |
| 3MMR1512P002 | ml | TUBO HELICOIDAL GALVA ST EXTRAFLEX MB-13x1500 CONAIRE D=125 (material) | 31.77 |
| 3MMR1512P003 | ml | TUBO HELICOIDAL GALVA ST EXTRAFLEX MB-13x1500 CONAIRE D=150 (material) | 36.73 |
| 3MMR1512P004 | ml | TUBO HELICOIDAL GALVA ST EXTRAFLEX MB-13x1500 CONAIRE D=200 (material) | 47.63 |
| 3MMR1512P005 | ml | TUBO HELICOIDAL GALVA ST EXTRAFLEX MB-13x1500 CONAIRE D=250 (material) | 56.19 |
| 3MMR1512P006 | ml | TUBO HELICOIDAL GALVA ST EXTRAFLEX MB-13x1500 CONAIRE D=300 (material) | 65.79 |
| 3MMR1512P007 | ml | TUBO HELICOIDAL GALVA ST EXTRAFLEX MB-13x1500 CONAIRE D=355 (material) | 81.67 |
| 3MMR1512P008 | ml | TUBO HELICOIDAL GALVA ST EXTRAFLEX MB-13x1500 CONAIRE D=400 (material) | 90.9 |
| 3MMR1512P009 | ml | TUBO HELICOIDAL GALVA ST EXTRAFLEX MB-13x1500 CONAIRE D=450 (material) | 102.13 |
| 3MMR1512P010 | ml | TUBO HELICOIDAL GALVA ST EXTRAFLEX MB-13x1500 CONAIRE D=500 (material) | 120.52 |
| 3MMR1512P011 | ml | TUBO HELICOIDAL GALVA ST EXTRAFLEX MB-13x1500 CONAIRE D=560 (material) | 133.97 |
| 3MMR1512P012 | ml | TUBO HELICOIDAL GALVA ST EXTRAFLEX MB-13x1500 CONAIRE D=600 (material) | 143.98 |
| 3MMR1512P013 | ml | TUBO HELICOIDAL GALVA ST EXTRAFLEX MB-13x1500 CONAIRE D=630 (material) | 150.41 |
| 3MMR1512P014 | ml | TUBO HELICOIDAL GALVA ST EXTRAFLEX MB-13x1500 CONAIRE D=710 (material) | 168.64 |
| 3MMR1512P015 | ml | TUBO HELICOIDAL GALVA ST EXTRAFLEX MB-13x1500 CONAIRE D=800 (material) | 207.78 |
| 3MCO412P001 | u | CODO GALVA 45º SEGMENTADO ST EXTRAFLEX MB-13 CONAIRE D=100 (material) | 15.71 |
| 3MCO412P002 | u | CODO GALVA 45º SEGMENTADO ST EXTRAFLEX MB-13 CONAIRE D=125 (material) | 16.53 |
| 3MCO412P003 | u | CODO GALVA 45º SEGMENTADO ST EXTRAFLEX MB-13 CONAIRE D=150 (material) | 18.69 |
| 3MCO412P004 | u | CODO GALVA 45º SEGMENTADO ST EXTRAFLEX MB-13 CONAIRE D=200 (material) | 24.46 |
| 3MCO412P005 | u | CODO GALVA 45º SEGMENTADO ST EXTRAFLEX MB-13 CONAIRE D=250 (material) | 37.71 |
| 3MCO412P006 | u | CODO GALVA 45º SEGMENTADO ST EXTRAFLEX MB-13 CONAIRE D=300 (material) | 40.61 |
| 3MCO412P007 | u | CODO GALVA 45º SEGMENTADO ST EXTRAFLEX MB-13 CONAIRE D=355 (material) | 53.72 |
| 3MCO412P008 | u | CODO GALVA 45º SEGMENTADO ST EXTRAFLEX MB-13 CONAIRE D=400 (material) | 63.42 |
| 3MCO412P009 | u | CODO GALVA 45º SEGMENTADO ST EXTRAFLEX MB-13 CONAIRE D=450 (material) | 73.3 |
| 3MCO412P010 | u | CODO GALVA 45º SEGMENTADO ST EXTRAFLEX MB-13 CONAIRE D=500 (material) | 91.46 |
| 3MCO412P011 | u | CODO GALVA 45º SEGMENTADO ST EXTRAFLEX MB-13 CONAIRE D=560 (material) | 107.67 |
| 3MCO412P012 | u | CODO GALVA 45º SEGMENTADO ST EXTRAFLEX MB-13 CONAIRE D=600 (material) | 125.77 |
| 3MCO412P013 | u | CODO GALVA 45º SEGMENTADO ST EXTRAFLEX MB-13 CONAIRE D=630 (material) | 136.85 |
| 3MCO412P014 | u | CODO GALVA 45º SEGMENTADO ST EXTRAFLEX MB-13 CONAIRE D=710 (material) | 164.74 |
| 3MCO412P015 | u | CODO GALVA 45º SEGMENTADO ST EXTRAFLEX MB-13 CONAIRE D=800 (material) | 222.37 |
| 3MCO912P001 | u | CODO GALVA 90º SEGMENTADO ST EXTRAFLEX MB-13 CONAIRE D=100 (material) | 20.13 |
| 3MCO912P002 | u | CODO GALVA 90º SEGMENTADO ST EXTRAFLEX MB-13 CONAIRE D=125 (material) | 22.8 |
| 3MCO912P003 | u | CODO GALVA 90º SEGMENTADO ST EXTRAFLEX MB-13 CONAIRE D=150 (material) | 27.33 |
| 3MCO912P004 | u | CODO GALVA 90º SEGMENTADO ST EXTRAFLEX MB-13 CONAIRE D=200 (material) | 37.33 |
| 3MCO912P005 | u | CODO GALVA 90º SEGMENTADO ST EXTRAFLEX MB-13 CONAIRE D=250 (material) | 55.55 |
| 3MCO912P006 | u | CODO GALVA 90º SEGMENTADO ST EXTRAFLEX MB-13 CONAIRE D=300 (material) | 61.04 |
| 3MCO912P007 | u | CODO GALVA 90º SEGMENTADO ST EXTRAFLEX MB-13 CONAIRE D=355 (material) | 83.47 |
| 3MCO912P008 | u | CODO GALVA 90º SEGMENTADO ST EXTRAFLEX MB-13 CONAIRE D=400 (material) | 99.17 |
| 3MCO912P009 | u | CODO GALVA 90º SEGMENTADO ST EXTRAFLEX MB-13 CONAIRE D=450 (material) | 116.67 |
| 3MCO912P010 | u | CODO GALVA 90º SEGMENTADO ST EXTRAFLEX MB-13 CONAIRE D=500 (material) | 153.98 |
| 3MCO912P011 | u | CODO GALVA 90º SEGMENTADO ST EXTRAFLEX MB-13 CONAIRE D=560 (material) | 178.77 |
| 3MCO912P012 | u | CODO GALVA 90º SEGMENTADO ST EXTRAFLEX MB-13 CONAIRE D=600 (material) | 203.29 |
| 3MCO912P013 | u | CODO GALVA 90º SEGMENTADO ST EXTRAFLEX MB-13 CONAIRE D=630 (material) | 220.77 |
| 3MCO912P014 | u | CODO GALVA 90º SEGMENTADO ST EXTRAFLEX MB-13 CONAIRE D=710 (material) | 274.12 |
| 3MCO912P015 | u | CODO GALVA 90º SEGMENTADO ST EXTRAFLEX MB-13 CONAIRE D=800 (material) | 383.64 |
| 3MRC12P001 | u | REDUCCION CONCENTRICA GALVA SEGMENTADO ST EXTRAFLEX MB-13 CONAIRE D=125/100 (material) | 25.36 |
| 3MRC12P002 | u | REDUCCION CONCENTRICA GALVA SEGMENTADO ST EXTRAFLEX MB-13 CONAIRE D=150/100 (material) | 25.36 |
| 3MRC12P003 | u | REDUCCION CONCENTRICA GALVA SEGMENTADO ST EXTRAFLEX MB-13 CONAIRE D=150/125 (material) | 30.7 |
| 3MRC12P004 | u | REDUCCION CONCENTRICA GALVA SEGMENTADO ST EXTRAFLEX MB-13 CONAIRE D=200/100 (material) | 26.99 |
| 3MRC12P005 | u | REDUCCION CONCENTRICA GALVA SEGMENTADO ST EXTRAFLEX MB-13 CONAIRE D=200/125 (material) | 31.67 |
| 3MRC12P006 | u | REDUCCION CONCENTRICA GALVA SEGMENTADO ST EXTRAFLEX MB-13 CONAIRE D=200/150 (material) | 32.38 |
| 3MRC12P007 | u | REDUCCION CONCENTRICA GALVA SEGMENTADO ST EXTRAFLEX MB-13 CONAIRE D=250/125 (material) | 39.67 |
| 3MRC12P008 | u | REDUCCION CONCENTRICA GALVA SEGMENTADO ST EXTRAFLEX MB-13 CONAIRE D=250/150 (material) | 39.37 |
| 3MRC12P009 | u | REDUCCION CONCENTRICA GALVA SEGMENTADO ST EXTRAFLEX MB-13 CONAIRE D=250/200 (material) | 39.21 |
| 3MRC12P010 | u | REDUCCION CONCENTRICA GALVA SEGMENTADO ST EXTRAFLEX MB-13 CONAIRE D=300/150 (material) | 48.35 |
| 3MRC12P011 | u | REDUCCION CONCENTRICA GALVA SEGMENTADO ST EXTRAFLEX MB-13 CONAIRE D=300/200 (material) | 48.31 |
| 3MRC12P012 | u | REDUCCION CONCENTRICA GALVA SEGMENTADO ST EXTRAFLEX MB-13 CONAIRE D=300/250 (material) | 48.68 |
| 3MRC12P013 | u | REDUCCION CONCENTRICA GALVA SEGMENTADO ST EXTRAFLEX MB-13 CONAIRE D=355/150 (material) | 57.17 |
| 3MRC12P014 | u | REDUCCION CONCENTRICA GALVA SEGMENTADO ST EXTRAFLEX MB-13 CONAIRE D=355/200 (material) | 56.51 |
| 3MRC12P015 | u | REDUCCION CONCENTRICA GALVA SEGMENTADO ST EXTRAFLEX MB-13 CONAIRE D=355/250 (material) | 55.9 |
| 3MRC12P016 | u | REDUCCION CONCENTRICA GALVA SEGMENTADO ST EXTRAFLEX MB-13 CONAIRE D=355/300 (material) | 55.84 |
| 3MRC12P017 | u | REDUCCION CONCENTRICA GALVA SEGMENTADO ST EXTRAFLEX MB-13 CONAIRE D=400/150 (material) | 72.82 |
| 3MRC12P018 | u | REDUCCION CONCENTRICA GALVA SEGMENTADO ST EXTRAFLEX MB-13 CONAIRE D=400/200 (material) | 72.49 |
| 3MRC12P019 | u | REDUCCION CONCENTRICA GALVA SEGMENTADO ST EXTRAFLEX MB-13 CONAIRE D=400/250 (material) | 72.08 |
| 3MRC12P020 | u | REDUCCION CONCENTRICA GALVA SEGMENTADO ST EXTRAFLEX MB-13 CONAIRE D=400/300 (material) | 71.91 |
| 3MRC12P021 | u | REDUCCION CONCENTRICA GALVA SEGMENTADO ST EXTRAFLEX MB-13 CONAIRE D=400/355 (material) | 72.58 |
| 3MRC12P022 | u | REDUCCION CONCENTRICA GALVA SEGMENTADO ST EXTRAFLEX MB-13 CONAIRE D=450/150 (material) | 83.69 |
| 3MRC12P023 | u | REDUCCION CONCENTRICA GALVA SEGMENTADO ST EXTRAFLEX MB-13 CONAIRE D=450/200 (material) | 79.26 |
| 3MRC12P024 | u | REDUCCION CONCENTRICA GALVA SEGMENTADO ST EXTRAFLEX MB-13 CONAIRE D=450/250 (material) | 82.74 |
| 3MRC12P025 | u | REDUCCION CONCENTRICA GALVA SEGMENTADO ST EXTRAFLEX MB-13 CONAIRE D=450/300 (material) | 81.68 |
| 3MRC12P026 | u | REDUCCION CONCENTRICA GALVA SEGMENTADO ST EXTRAFLEX MB-13 CONAIRE D=450/355 (material) | 80.97 |
| 3MRC12P027 | u | REDUCCION CONCENTRICA GALVA SEGMENTADO ST EXTRAFLEX MB-13 CONAIRE D=450/400 (material) | 82.13 |
| 3MRC12P028 | u | REDUCCION CONCENTRICA GALVA SEGMENTADO ST EXTRAFLEX MB-13 CONAIRE D=500/200 (material) | 104.63 |
| 3MRC12P029 | u | REDUCCION CONCENTRICA GALVA SEGMENTADO ST EXTRAFLEX MB-13 CONAIRE D=500/250 (material) | 102.83 |
| 3MRC12P030 | u | REDUCCION CONCENTRICA GALVA SEGMENTADO ST EXTRAFLEX MB-13 CONAIRE D=500/300 (material) | 100.78 |
| 3MRC12P031 | u | REDUCCION CONCENTRICA GALVA SEGMENTADO ST EXTRAFLEX MB-13 CONAIRE D=500/355 (material) | 99.49 |
| 3MRC12P032 | u | REDUCCION CONCENTRICA GALVA SEGMENTADO ST EXTRAFLEX MB-13 CONAIRE D=500/400 (material) | 98.31 |
| 3MRC12P033 | u | REDUCCION CONCENTRICA GALVA SEGMENTADO ST EXTRAFLEX MB-13 CONAIRE D=500/450 (material) | 98.14 |
| 3MRC12P034 | u | REDUCCION CONCENTRICA GALVA SEGMENTADO ST EXTRAFLEX MB-13 CONAIRE D=560/200 (material) | 127.5 |
| 3MRC12P035 | u | REDUCCION CONCENTRICA GALVA SEGMENTADO ST EXTRAFLEX MB-13 CONAIRE D=560/250 (material) | 126.65 |
| 3MRC12P036 | u | REDUCCION CONCENTRICA GALVA SEGMENTADO ST EXTRAFLEX MB-13 CONAIRE D=560/300 (material) | 124.88 |
| 3MRC12P037 | u | REDUCCION CONCENTRICA GALVA SEGMENTADO ST EXTRAFLEX MB-13 CONAIRE D=560/355 (material) | 122.82 |
| 3MRC12P038 | u | REDUCCION CONCENTRICA GALVA SEGMENTADO ST EXTRAFLEX MB-13 CONAIRE D=560/400 (material) | 121.39 |
| 3MRC12P039 | u | REDUCCION CONCENTRICA GALVA SEGMENTADO ST EXTRAFLEX MB-13 CONAIRE D=560/450 (material) | 120.48 |
| 3MRC12P040 | u | REDUCCION CONCENTRICA GALVA SEGMENTADO ST EXTRAFLEX MB-13 CONAIRE D=560/500 (material) | 120.76 |
| 3MRC12P041 | u | REDUCCION CONCENTRICA GALVA SEGMENTADO ST EXTRAFLEX MB-13 CONAIRE D=600/200 (material) | 143 |
| 3MRC12P042 | u | REDUCCION CONCENTRICA GALVA SEGMENTADO ST EXTRAFLEX MB-13 CONAIRE D=600/250 (material) | 141.22 |
| 3MRC12P043 | u | REDUCCION CONCENTRICA GALVA SEGMENTADO ST EXTRAFLEX MB-13 CONAIRE D=600/300 (material) | 138.93 |
| 3MRC12P044 | u | REDUCCION CONCENTRICA GALVA SEGMENTADO ST EXTRAFLEX MB-13 CONAIRE D=600/355 (material) | 136.15 |
| 3MRC12P045 | u | REDUCCION CONCENTRICA GALVA SEGMENTADO ST EXTRAFLEX MB-13 CONAIRE D=600/400 (material) | 134.83 |
| 3MRC12P046 | u | REDUCCION CONCENTRICA GALVA SEGMENTADO ST EXTRAFLEX MB-13 CONAIRE D=600/450 (material) | 132.76 |
| 3MRC12P047 | u | REDUCCION CONCENTRICA GALVA SEGMENTADO ST EXTRAFLEX MB-13 CONAIRE D=600/500 (material) | 131.63 |
| 3MRC12P048 | u | REDUCCION CONCENTRICA GALVA SEGMENTADO ST EXTRAFLEX MB-13 CONAIRE D=600/560 (material) | 132.24 |
| 3MRC12P049 | u | REDUCCION CONCENTRICA GALVA SEGMENTADO ST EXTRAFLEX MB-13 CONAIRE D=630/250 (material) | 158.26 |
| 3MRC12P050 | u | REDUCCION CONCENTRICA GALVA SEGMENTADO ST EXTRAFLEX MB-13 CONAIRE D=630/300 (material) | 157.59 |
| 3MRC12P051 | u | REDUCCION CONCENTRICA GALVA SEGMENTADO ST EXTRAFLEX MB-13 CONAIRE D=630/355 (material) | 155.56 |
| 3MRC12P052 | u | REDUCCION CONCENTRICA GALVA SEGMENTADO ST EXTRAFLEX MB-13 CONAIRE D=630/400 (material) | 153.92 |
| 3MRC12P053 | u | REDUCCION CONCENTRICA GALVA SEGMENTADO ST EXTRAFLEX MB-13 CONAIRE D=630/450 (material) | 153.23 |
| 3MRC12P054 | u | REDUCCION CONCENTRICA GALVA SEGMENTADO ST EXTRAFLEX MB-13 CONAIRE D=630/500 (material) | 152.44 |
| 3MRC12P055 | u | REDUCCION CONCENTRICA GALVA SEGMENTADO ST EXTRAFLEX MB-13 CONAIRE D=630/560 (material) | 153.04 |
| 3MRC12P056 | u | REDUCCION CONCENTRICA GALVA SEGMENTADO ST EXTRAFLEX MB-13 CONAIRE D=630/600 (material) | 154.74 |
| 3MRC12P057 | u | REDUCCION CONCENTRICA GALVA SEGMENTADO ST EXTRAFLEX MB-13 CONAIRE D=710/250 (material) | 190.39 |
| 3MRC12P058 | u | REDUCCION CONCENTRICA GALVA SEGMENTADO ST EXTRAFLEX MB-13 CONAIRE D=710/300 (material) | 180.33 |
| 3MRC12P059 | u | REDUCCION CONCENTRICA GALVA SEGMENTADO ST EXTRAFLEX MB-13 CONAIRE D=710/355 (material) | 184.92 |
| 3MRC12P060 | u | REDUCCION CONCENTRICA GALVA SEGMENTADO ST EXTRAFLEX MB-13 CONAIRE D=710/400 (material) | 173.06 |
| 3MRC12P061 | u | REDUCCION CONCENTRICA GALVA SEGMENTADO ST EXTRAFLEX MB-13 CONAIRE D=710/450 (material) | 179.77 |
| 3MRC12P062 | u | REDUCCION CONCENTRICA GALVA SEGMENTADO ST EXTRAFLEX MB-13 CONAIRE D=710/500 (material) | 176.86 |
| 3MRC12P063 | u | REDUCCION CONCENTRICA GALVA SEGMENTADO ST EXTRAFLEX MB-13 CONAIRE D=710/560 (material) | 174.28 |
| 3MRC12P064 | u | REDUCCION CONCENTRICA GALVA SEGMENTADO ST EXTRAFLEX MB-13 CONAIRE D=710/600 (material) | 176.2 |
| 3MRC12P065 | u | REDUCCION CONCENTRICA GALVA SEGMENTADO ST EXTRAFLEX MB-13 CONAIRE D=710/630 (material) | 176.23 |
| 3MRC12P066 | u | REDUCCION CONCENTRICA GALVA SEGMENTADO ST EXTRAFLEX MB-13 CONAIRE D=800/300 (material) | 252.17 |
| 3MRC12P067 | u | REDUCCION CONCENTRICA GALVA SEGMENTADO ST EXTRAFLEX MB-13 CONAIRE D=800/355 (material) | 247.56 |
| 3MRC12P068 | u | REDUCCION CONCENTRICA GALVA SEGMENTADO ST EXTRAFLEX MB-13 CONAIRE D=800/400 (material) | 243.24 |
| 3MRC12P069 | u | REDUCCION CONCENTRICA GALVA SEGMENTADO ST EXTRAFLEX MB-13 CONAIRE D=800/450 (material) | 238.89 |
| 3MRC12P070 | u | REDUCCION CONCENTRICA GALVA SEGMENTADO ST EXTRAFLEX MB-13 CONAIRE D=800/500 (material) | 233.54 |
| 3MRC12P071 | u | REDUCCION CONCENTRICA GALVA SEGMENTADO ST EXTRAFLEX MB-13 CONAIRE D=800/560 (material) | 227.41 |
| 3MRC12P072 | u | REDUCCION CONCENTRICA GALVA SEGMENTADO ST EXTRAFLEX MB-13 CONAIRE D=800/600 (material) | 223.78 |
| 3MRC12P073 | u | REDUCCION CONCENTRICA GALVA SEGMENTADO ST EXTRAFLEX MB-13 CONAIRE D=800/630 (material) | 223.33 |
| 3MRC12P074 | u | REDUCCION CONCENTRICA GALVA SEGMENTADO ST EXTRAFLEX MB-13 CONAIRE D=800/710 (material) | 220.03 |
| 3MTS912P001 | u | TE SIMPLE GALVA 90º SEGMENTADA ST EXTRAFLEX MB-13 CONAIRE D=100 (material) | 20.5 |
| 3MTS912P002 | u | TE SIMPLE GALVA 90º SEGMENTADA ST EXTRAFLEX MB-13 CONAIRE D=125 (material) | 21.66 |
| 3MTS912P003 | u | TE SIMPLE GALVA 90º SEGMENTADA ST EXTRAFLEX MB-13 CONAIRE D=150 (material) | 29.94 |
| 3MTS912P004 | u | TE SIMPLE GALVA 90º SEGMENTADA ST EXTRAFLEX MB-13 CONAIRE D=200 (material) | 39.66 |
| 3MTS912P005 | u | TE SIMPLE GALVA 90º SEGMENTADA ST EXTRAFLEX MB-13 CONAIRE D=250 (material) | 57.69 |
| 3MTS912P006 | u | TE SIMPLE GALVA 90º SEGMENTADA ST EXTRAFLEX MB-13 CONAIRE D=300 (material) | 59.98 |
| 3MTS912P007 | u | TE SIMPLE GALVA 90º SEGMENTADA ST EXTRAFLEX MB-13 CONAIRE D=355 (material) | 81.47 |
| 3MTS912P008 | u | TE SIMPLE GALVA 90º SEGMENTADA ST EXTRAFLEX MB-13 CONAIRE D=400 (material) | 99.19 |
| 3MTS912P009 | u | TE SIMPLE GALVA 90º SEGMENTADA ST EXTRAFLEX MB-13 CONAIRE D=450 (material) | 108.28 |
| 3MTS912P010 | u | TE SIMPLE GALVA 90º SEGMENTADA ST EXTRAFLEX MB-13 CONAIRE D=500 (material) | 144.57 |
| 3MTS912P011 | u | TE SIMPLE GALVA 90º SEGMENTADA ST EXTRAFLEX MB-13 CONAIRE D=560 (material) | 169.81 |
| 3MTS912P012 | u | TE SIMPLE GALVA 90º SEGMENTADA ST EXTRAFLEX MB-13 CONAIRE D=600 (material) | 192.89 |
| 3MTS912P013 | u | TE SIMPLE GALVA 90º SEGMENTADA ST EXTRAFLEX MB-13 CONAIRE D=630 (material) | 207.14 |
| 3MTS912P014 | u | TE SIMPLE GALVA 90º SEGMENTADA ST EXTRAFLEX MB-13 CONAIRE D=710 (material) | 258.15 |
| 3MTS912P015 | u | TE SIMPLE GALVA 90º SEGMENTADA ST EXTRAFLEX MB-13 CONAIRE D=800 (material) | 340.23 |
| 3MT12P001 | u | TAPA CIEGA GALVA SEGMENTADA ST EXTRAFLEX MB-13 CONAIRE D=100 (material) | 5.75 |
| 3MT12P002 | u | TAPA CIEGA GALVA SEGMENTADA ST EXTRAFLEX MB-13 CONAIRE D=125 (material) | 6.16 |
| 3MT12P003 | u | TAPA CIEGA GALVA SEGMENTADA ST EXTRAFLEX MB-13 CONAIRE D=150 (material) | 6.54 |
| 3MT12P004 | u | TAPA CIEGA GALVA SEGMENTADA ST EXTRAFLEX MB-13 CONAIRE D=200 (material) | 7.76 |
| 3MT12P005 | u | TAPA CIEGA GALVA SEGMENTADA ST EXTRAFLEX MB-13 CONAIRE D=250 (material) | 12.51 |
| 3MT12P006 | u | TAPA CIEGA GALVA SEGMENTADA ST EXTRAFLEX MB-13 CONAIRE D=300 (material) | 22.89 |
| 3MT12P007 | u | TAPA CIEGA GALVA SEGMENTADA ST EXTRAFLEX MB-13 CONAIRE D=355 (material) | 33.01 |
| 3MT12P008 | u | TAPA CIEGA GALVA SEGMENTADA ST EXTRAFLEX MB-13 CONAIRE D=400 (material) | 38.53 |
| 3MT12P009 | u | TAPA CIEGA GALVA SEGMENTADA ST EXTRAFLEX MB-13 CONAIRE D=450 (material) | 45.21 |
| 3MT12P010 | u | TAPA CIEGA GALVA SEGMENTADA ST EXTRAFLEX MB-13 CONAIRE D=500 (material) | 51.5 |
| 3MT12P011 | u | TAPA CIEGA GALVA SEGMENTADA ST EXTRAFLEX MB-13 CONAIRE D=560 (material) | 60.95 |
| 3MT12P012 | u | TAPA CIEGA GALVA SEGMENTADA ST EXTRAFLEX MB-13 CONAIRE D=600 (material) | 68.19 |
| 3MT12P013 | u | TAPA CIEGA GALVA SEGMENTADA ST EXTRAFLEX MB-13 CONAIRE D=630 (material) | 75.43 |
| 3MT12P014 | u | TAPA CIEGA GALVA SEGMENTADA ST EXTRAFLEX MB-13 CONAIRE D=710 (material) | 88.45 |
| 3MT12P015 | u | TAPA CIEGA GALVA SEGMENTADA ST EXTRAFLEX MB-13 CONAIRE D=800 (material) | 104.97 |
| 3MCR12P002 | u | COMPUERTA REGULACION GALVA SEGMENTADO ST EXTRAFLEX MB-13 CONAIRE Ø 125 (material) | 37.22 |
| 3MCR12P003 | u | COMPUERTA REGULACION GALVA SEGMENTADO ST EXTRAFLEX MB-13 CONAIRE Ø 150 (material) | 38.72 |
| 3MCR12P004 | u | COMPUERTA REGULACION GALVA SEGMENTADO ST EXTRAFLEX MB-13 CONAIRE Ø 200 (material) | 40.85 |
| 3MCR12P005 | u | COMPUERTA REGULACION GALVA SEGMENTADO ST EXTRAFLEX MB-13 CONAIRE Ø 130 (material) | 46.47 |
| 3MCR12P006 | u | COMPUERTA REGULACION GALVA SEGMENTADO ST EXTRAFLEX MB-13 CONAIRE Ø 300 (material) | 52.3 |
| 3MCR12P007 | u | COMPUERTA REGULACION GALVA SEGMENTADO ST EXTRAFLEX MB-13 CONAIRE Ø 355 (material) | 58.33 |
| 3MCR12P008 | u | COMPUERTA REGULACION GALVA SEGMENTADO ST EXTRAFLEX MB-13 CONAIRE Ø 400 (material) | 62.77 |
| 3MCR12P009 | u | COMPUERTA REGULACION GALVA SEGMENTADO ST EXTRAFLEX MB-13 CONAIRE Ø 450 (material) | 67.64 |
| 3MCR12P010 | u | COMPUERTA REGULACION GALVA SEGMENTADO ST EXTRAFLEX MB-13 CONAIRE Ø 500 (material) | 74.57 |
| 3MCR12P011 | u | COMPUERTA REGULACION GALVA SEGMENTADO ST EXTRAFLEX MB-13 CONAIRE Ø 560 (material) | 89.74 |
| 3MCR12P012 | u | COMPUERTA REGULACION GALVA SEGMENTADO ST EXTRAFLEX MB-13 CONAIRE Ø 600 (material) | 92.57 |
| 3MCR12P013 | u | COMPUERTA REGULACION GALVA SEGMENTADO ST EXTRAFLEX MB-13 CONAIRE Ø 630 (material) | 103.71 |
| 3MCR12A002 | u | COMPUERTA REGULACION GALVA SEGMENTADO ST EXTRAFLEX AL-13 CONAIRE Ø 125 (material) | 38.3 |
| 3MCR12A003 | u | COMPUERTA REGULACION GALVA SEGMENTADO ST EXTRAFLEX AL-13 CONAIRE Ø 150 (material) | 39.99 |
| 3MCR12A004 | u | COMPUERTA REGULACION GALVA SEGMENTADO ST EXTRAFLEX AL-13 CONAIRE Ø 200 (material) | 42.57 |
| 3MCR12A005 | u | COMPUERTA REGULACION GALVA SEGMENTADO ST EXTRAFLEX AL-13 CONAIRE Ø 130 (material) | 48.6 |
| 3MCR12A006 | u | COMPUERTA REGULACION GALVA SEGMENTADO ST EXTRAFLEX AL-13 CONAIRE Ø 300 (material) | 54.86 |
| 3MCR12A007 | u | COMPUERTA REGULACION GALVA SEGMENTADO ST EXTRAFLEX AL-13 CONAIRE Ø 355 (material) | 61.35 |
| 3MCR12A008 | u | COMPUERTA REGULACION GALVA SEGMENTADO ST EXTRAFLEX AL-13 CONAIRE Ø 400 (material) | 66.2 |
| 3MCR12A009 | u | COMPUERTA REGULACION GALVA SEGMENTADO ST EXTRAFLEX AL-13 CONAIRE Ø 450 (material) | 71.49 |
| 3MCR12A010 | u | COMPUERTA REGULACION GALVA SEGMENTADO ST EXTRAFLEX AL-13 CONAIRE Ø 500 (material) | 78.85 |
| 3MCR12A011 | u | COMPUERTA REGULACION GALVA SEGMENTADO ST EXTRAFLEX AL-13 CONAIRE Ø 560 (material) | 94.53 |
| 3MCR12A012 | u | COMPUERTA REGULACION GALVA SEGMENTADO ST EXTRAFLEX AL-13 CONAIRE Ø 600 (material) | 97.71 |
| 3MCR12A013 | u | COMPUERTA REGULACION GALVA SEGMENTADO ST EXTRAFLEX AL-13 CONAIRE Ø 630 (material) | 109.1 |

###### 030103020703 EXTRAFLEX MB-19

| Código | Ud | Descripción | Precio |
|---|---|---|---|
| 3MMR3020P001 | ml | TUBO HELICOIDAL GALVA ST EXTRAFLEX MB-19x3000 CONAIRE D=100 (material) | 58.46 |
| 3MMR3020P002 | ml | TUBO HELICOIDAL GALVA ST EXTRAFLEX MB-19x3000 CONAIRE D=125 (material) | 69.2 |
| 3MMR3020P003 | ml | TUBO HELICOIDAL GALVA ST EXTRAFLEX MB-19x3000 CONAIRE D=150 (material) | 81.14 |
| 3MMR3020P004 | ml | TUBO HELICOIDAL GALVA ST EXTRAFLEX MB-19x3000 CONAIRE D=200 (material) | 106.18 |
| 3MMR3020P005 | ml | TUBO HELICOIDAL GALVA ST EXTRAFLEX MB-19x3000 CONAIRE D=250 (material) | 126.7 |
| 3MMR3020P006 | ml | TUBO HELICOIDAL GALVA ST EXTRAFLEX MB-19x3000 CONAIRE D=300 (material) | 149.88 |
| 3MMR3020P007 | ml | TUBO HELICOIDAL GALVA ST EXTRAFLEX MB-19x3000 CONAIRE D=355 (material) | 185.78 |
| 3MMR3020P008 | ml | TUBO HELICOIDAL GALVA ST EXTRAFLEX MB-19x3000 CONAIRE D=400 (material) | 207.68 |
| 3MMR3020P009 | ml | TUBO HELICOIDAL GALVA ST EXTRAFLEX MB-19x3000 CONAIRE D=450 (material) | 232.14 |
| 3MMR3020P010 | ml | TUBO HELICOIDAL GALVA ST EXTRAFLEX MB-19x3000 CONAIRE D=500 (material) | 274.56 |
| 3MMR3020P011 | ml | TUBO HELICOIDAL GALVA ST EXTRAFLEX MB-19x3000 CONAIRE D=560 (material) | 306.07 |
| 3MMR3020P012 | ml | TUBO HELICOIDAL GALVA ST EXTRAFLEX MB-19x3000 CONAIRE D=600 (material) | 326.73 |
| 3MMR3020P013 | ml | TUBO HELICOIDAL GALVA ST EXTRAFLEX MB-19x3000 CONAIRE D=630 (material) | 347.8 |
| 3MMR3020P014 | ml | TUBO HELICOIDAL GALVA ST EXTRAFLEX MB-19x3000 CONAIRE D=710 (material) | 390.47 |
| 3MMR3020P015 | ml | TUBO HELICOIDAL GALVA ST EXTRAFLEX MB-19x3000 CONAIRE D=800 (material) | 475.01 |
| 3MMR1520P001 | ml | TUBO HELICOIDAL GALVA ST EXTRAFLEX MB-19x1500 CONAIRE D=100 (material) | 36.45 |
| 3MMR1520P002 | ml | TUBO HELICOIDAL GALVA ST EXTRAFLEX MB-19x1500 CONAIRE D=125 (material) | 42.41 |
| 3MMR1520P003 | ml | TUBO HELICOIDAL GALVA ST EXTRAFLEX MB-19x1500 CONAIRE D=150 (material) | 55.39 |
| 3MMR1520P004 | ml | TUBO HELICOIDAL GALVA ST EXTRAFLEX MB-19x1500 CONAIRE D=200 (material) | 65.65 |
| 3MMR1520P005 | ml | TUBO HELICOIDAL GALVA ST EXTRAFLEX MB-19x1500 CONAIRE D=250 (material) | 77.08 |
| 3MMR1520P006 | ml | TUBO HELICOIDAL GALVA ST EXTRAFLEX MB-19x1500 CONAIRE D=300 (material) | 95.04 |
| 3MMR1520P007 | ml | TUBO HELICOIDAL GALVA ST EXTRAFLEX MB-19x1500 CONAIRE D=355 (material) | 105.98 |
| 3MMR1520P008 | ml | TUBO HELICOIDAL GALVA ST EXTRAFLEX MB-19x1500 CONAIRE D=400 (material) | 119.12 |
| 3MMR1520P009 | ml | TUBO HELICOIDAL GALVA ST EXTRAFLEX MB-19x1500 CONAIRE D=450 (material) | 139.43 |
| 3MMR1520P010 | ml | TUBO HELICOIDAL GALVA ST EXTRAFLEX MB-19x1500 CONAIRE D=500 (material) | 155.18 |
| 3MMR1520P011 | ml | TUBO HELICOIDAL GALVA ST EXTRAFLEX MB-19x1500 CONAIRE D=560 (material) | 166.7 |
| 3MMR1520P012 | ml | TUBO HELICOIDAL GALVA ST EXTRAFLEX MB-19x1500 CONAIRE D=600 (material) | 174.24 |
| 3MMR1520P013 | ml | TUBO HELICOIDAL GALVA ST EXTRAFLEX MB-19x1500 CONAIRE D=630 (material) | 195.58 |
| 3MMR1520P014 | ml | TUBO HELICOIDAL GALVA ST EXTRAFLEX MB-19x1500 CONAIRE D=710 (material) | 239.05 |
| 3MMR1520P015 | ml | TUBO HELICOIDAL GALVA ST EXTRAFLEX MB-19x1500 CONAIRE D=800 (material) | 289.98 |
| 3MCO420P001 | u | CODO GALVA 45º SEGMENTADO ST EXTRAFLEX MB-19 CONAIRE D=100 (material) | 16.62 |
| 3MCO420P002 | u | CODO GALVA 45º SEGMENTADO ST EXTRAFLEX MB-19 CONAIRE D=125 (material) | 17.45 |
| 3MCO420P003 | u | CODO GALVA 45º SEGMENTADO ST EXTRAFLEX MB-19 CONAIRE D=150 (material) | 20.14 |
| 3MCO420P004 | u | CODO GALVA 45º SEGMENTADO ST EXTRAFLEX MB-19 CONAIRE D=200 (material) | 26.3 |
| 3MCO420P005 | u | CODO GALVA 45º SEGMENTADO ST EXTRAFLEX MB-19 CONAIRE D=250 (material) | 40.47 |
| 3MCO420P006 | u | CODO GALVA 45º SEGMENTADO ST EXTRAFLEX MB-19 CONAIRE D=300 (material) | 44.65 |
| 3MCO420P007 | u | CODO GALVA 45º SEGMENTADO ST EXTRAFLEX MB-19 CONAIRE D=355 (material) | 58.66 |
| 3MCO420P008 | u | CODO GALVA 45º SEGMENTADO ST EXTRAFLEX MB-19 CONAIRE D=400 (material) | 69.76 |
| 3MCO420P009 | u | CODO GALVA 45º SEGMENTADO ST EXTRAFLEX MB-19 CONAIRE D=450 (material) | 83.59 |
| 3MCO420P010 | u | CODO GALVA 45º SEGMENTADO ST EXTRAFLEX MB-19 CONAIRE D=500 (material) | 100.56 |
| 3MCO420P011 | u | CODO GALVA 45º SEGMENTADO ST EXTRAFLEX MB-19 CONAIRE D=560 (material) | 119.17 |
| 3MCO420P012 | u | CODO GALVA 45º SEGMENTADO ST EXTRAFLEX MB-19 CONAIRE D=600 (material) | 141.04 |
| 3MCO420P013 | u | CODO GALVA 45º SEGMENTADO ST EXTRAFLEX MB-19 CONAIRE D=630 (material) | 151.69 |
| 3MCO420P014 | u | CODO GALVA 45º SEGMENTADO ST EXTRAFLEX MB-19 CONAIRE D=710 (material) | 186.67 |
| 3MCO420P015 | u | CODO GALVA 45º SEGMENTADO ST EXTRAFLEX MB-19 CONAIRE D=800 (material) | 245.46 |
| 3MCO920P001 | u | CODO GALVA 90º SEGMENTADO ST EXTRAFLEX MB-19 CONAIRE D=100 (material) | 21.06 |
| 3MCO920P002 | u | CODO GALVA 90º SEGMENTADO ST EXTRAFLEX MB-19 CONAIRE D=125 (material) | 24.18 |
| 3MCO920P003 | u | CODO GALVA 90º SEGMENTADO ST EXTRAFLEX MB-19 CONAIRE D=150 (material) | 29.46 |
| 3MCO920P004 | u | CODO GALVA 90º SEGMENTADO ST EXTRAFLEX MB-19 CONAIRE D=200 (material) | 40.43 |
| 3MCO920P005 | u | CODO GALVA 90º SEGMENTADO ST EXTRAFLEX MB-19 CONAIRE D=250 (material) | 60.13 |
| 3MCO920P006 | u | CODO GALVA 90º SEGMENTADO ST EXTRAFLEX MB-19 CONAIRE D=300 (material) | 67.38 |
| 3MCO920P007 | u | CODO GALVA 90º SEGMENTADO ST EXTRAFLEX MB-19 CONAIRE D=355 (material) | 92.09 |
| 3MCO920P008 | u | CODO GALVA 90º SEGMENTADO ST EXTRAFLEX MB-19 CONAIRE D=400 (material) | 110.43 |
| 3MCO920P009 | u | CODO GALVA 90º SEGMENTADO ST EXTRAFLEX MB-19 CONAIRE D=450 (material) | 133.21 |
| 3MCO920P010 | u | CODO GALVA 90º SEGMENTADO ST EXTRAFLEX MB-19 CONAIRE D=500 (material) | 171.24 |
| 3MCO920P011 | u | CODO GALVA 90º SEGMENTADO ST EXTRAFLEX MB-19 CONAIRE D=560 (material) | 199.86 |
| 3MCO920P012 | u | CODO GALVA 90º SEGMENTADO ST EXTRAFLEX MB-19 CONAIRE D=600 (material) | 229.92 |
| 3MCO920P013 | u | CODO GALVA 90º SEGMENTADO ST EXTRAFLEX MB-19 CONAIRE D=630 (material) | 248.25 |
| 3MCO920P014 | u | CODO GALVA 90º SEGMENTADO ST EXTRAFLEX MB-19 CONAIRE D=710 (material) | 312.16 |
| 3MCO920P015 | u | CODO GALVA 90º SEGMENTADO ST EXTRAFLEX MB-19 CONAIRE D=800 (material) | 427.2 |
| 3MRC20P001 | u | REDUCCION CONCENTRICA GALVA SEGMENTADO ST EXTRAFLEX MB-19 CONAIRE D=125/100 (material) | 27.55 |
| 3MRC20P002 | u | REDUCCION CONCENTRICA GALVA SEGMENTADO ST EXTRAFLEX MB-19 CONAIRE D=150/100 (material) | 27.55 |
| 3MRC20P003 | u | REDUCCION CONCENTRICA GALVA SEGMENTADO ST EXTRAFLEX MB-19 CONAIRE D=150/125 (material) | 32.87 |
| 3MRC20P004 | u | REDUCCION CONCENTRICA GALVA SEGMENTADO ST EXTRAFLEX MB-19 CONAIRE D=200/100 (material) | 29.52 |
| 3MRC20P005 | u | REDUCCION CONCENTRICA GALVA SEGMENTADO ST EXTRAFLEX MB-19 CONAIRE D=200/125 (material) | 33.96 |
| 3MRC20P006 | u | REDUCCION CONCENTRICA GALVA SEGMENTADO ST EXTRAFLEX MB-19 CONAIRE D=200/150 (material) | 34.81 |
| 3MRC20P007 | u | REDUCCION CONCENTRICA GALVA SEGMENTADO ST EXTRAFLEX MB-19 CONAIRE D=250/125 (material) | 43.87 |
| 3MRC20P008 | u | REDUCCION CONCENTRICA GALVA SEGMENTADO ST EXTRAFLEX MB-19 CONAIRE D=250/150 (material) | 42.53 |
| 3MRC20P009 | u | REDUCCION CONCENTRICA GALVA SEGMENTADO ST EXTRAFLEX MB-19 CONAIRE D=250/200 (material) | 42.35 |
| 3MRC20P010 | u | REDUCCION CONCENTRICA GALVA SEGMENTADO ST EXTRAFLEX MB-19 CONAIRE D=300/150 (material) | 53.13 |
| 3MRC20P011 | u | REDUCCION CONCENTRICA GALVA SEGMENTADO ST EXTRAFLEX MB-19 CONAIRE D=300/200 (material) | 53.09 |
| 3MRC20P012 | u | REDUCCION CONCENTRICA GALVA SEGMENTADO ST EXTRAFLEX MB-19 CONAIRE D=300/250 (material) | 53.52 |
| 3MRC20P013 | u | REDUCCION CONCENTRICA GALVA SEGMENTADO ST EXTRAFLEX MB-19 CONAIRE D=355/150 (material) | 63.16 |
| 3MRC20P014 | u | REDUCCION CONCENTRICA GALVA SEGMENTADO ST EXTRAFLEX MB-19 CONAIRE D=355/200 (material) | 62.38 |
| 3MRC20P015 | u | REDUCCION CONCENTRICA GALVA SEGMENTADO ST EXTRAFLEX MB-19 CONAIRE D=355/250 (material) | 61.63 |
| 3MRC20P016 | u | REDUCCION CONCENTRICA GALVA SEGMENTADO ST EXTRAFLEX MB-19 CONAIRE D=355/300 (material) | 62.4 |
| 3MRC20P017 | u | REDUCCION CONCENTRICA GALVA SEGMENTADO ST EXTRAFLEX MB-19 CONAIRE D=400/150 (material) | 81.04 |
| 3MRC20P018 | u | REDUCCION CONCENTRICA GALVA SEGMENTADO ST EXTRAFLEX MB-19 CONAIRE D=400/200 (material) | 80.67 |
| 3MRC20P019 | u | REDUCCION CONCENTRICA GALVA SEGMENTADO ST EXTRAFLEX MB-19 CONAIRE D=400/250 (material) | 80.15 |
| 3MRC20P020 | u | REDUCCION CONCENTRICA GALVA SEGMENTADO ST EXTRAFLEX MB-19 CONAIRE D=400/300 (material) | 79.97 |
| 3MRC20P021 | u | REDUCCION CONCENTRICA GALVA SEGMENTADO ST EXTRAFLEX MB-19 CONAIRE D=400/355 (material) | 80.76 |
| 3MRC20P022 | u | REDUCCION CONCENTRICA GALVA SEGMENTADO ST EXTRAFLEX MB-19 CONAIRE D=450/150 (material) | 94.39 |
| 3MRC20P023 | u | REDUCCION CONCENTRICA GALVA SEGMENTADO ST EXTRAFLEX MB-19 CONAIRE D=450/200 (material) | 88.16 |
| 3MRC20P024 | u | REDUCCION CONCENTRICA GALVA SEGMENTADO ST EXTRAFLEX MB-19 CONAIRE D=450/250 (material) | 92.28 |
| 3MRC20P025 | u | REDUCCION CONCENTRICA GALVA SEGMENTADO ST EXTRAFLEX MB-19 CONAIRE D=450/300 (material) | 91.01 |
| 3MRC20P026 | u | REDUCCION CONCENTRICA GALVA SEGMENTADO ST EXTRAFLEX MB-19 CONAIRE D=450/355 (material) | 90.18 |
| 3MRC20P027 | u | REDUCCION CONCENTRICA GALVA SEGMENTADO ST EXTRAFLEX MB-19 CONAIRE D=450/400 (material) | 91.39 |
| 3MRC20P028 | u | REDUCCION CONCENTRICA GALVA SEGMENTADO ST EXTRAFLEX MB-19 CONAIRE D=500/200 (material) | 116.16 |
| 3MRC20P029 | u | REDUCCION CONCENTRICA GALVA SEGMENTADO ST EXTRAFLEX MB-19 CONAIRE D=500/250 (material) | 114.07 |
| 3MRC20P030 | u | REDUCCION CONCENTRICA GALVA SEGMENTADO ST EXTRAFLEX MB-19 CONAIRE D=500/300 (material) | 112.53 |
| 3MRC20P031 | u | REDUCCION CONCENTRICA GALVA SEGMENTADO ST EXTRAFLEX MB-19 CONAIRE D=500/355 (material) | 110.06 |
| 3MRC20P032 | u | REDUCCION CONCENTRICA GALVA SEGMENTADO ST EXTRAFLEX MB-19 CONAIRE D=500/400 (material) | 108.68 |
| 3MRC20P033 | u | REDUCCION CONCENTRICA GALVA SEGMENTADO ST EXTRAFLEX MB-19 CONAIRE D=500/450 (material) | 108.51 |
| 3MRC20P034 | u | REDUCCION CONCENTRICA GALVA SEGMENTADO ST EXTRAFLEX MB-19 CONAIRE D=560/200 (material) | 142.39 |
| 3MRC20P035 | u | REDUCCION CONCENTRICA GALVA SEGMENTADO ST EXTRAFLEX MB-19 CONAIRE D=560/250 (material) | 141.29 |
| 3MRC20P036 | u | REDUCCION CONCENTRICA GALVA SEGMENTADO ST EXTRAFLEX MB-19 CONAIRE D=560/300 (material) | 139.24 |
| 3MRC20P037 | u | REDUCCION CONCENTRICA GALVA SEGMENTADO ST EXTRAFLEX MB-19 CONAIRE D=560/355 (material) | 136.86 |
| 3MRC20P038 | u | REDUCCION CONCENTRICA GALVA SEGMENTADO ST EXTRAFLEX MB-19 CONAIRE D=560/400 (material) | 135.19 |
| 3MRC20P039 | u | REDUCCION CONCENTRICA GALVA SEGMENTADO ST EXTRAFLEX MB-19 CONAIRE D=560/450 (material) | 134.11 |
| 3MRC20P040 | u | REDUCCION CONCENTRICA GALVA SEGMENTADO ST EXTRAFLEX MB-19 CONAIRE D=560/500 (material) | 134.44 |
| 3MRC20P041 | u | REDUCCION CONCENTRICA GALVA SEGMENTADO ST EXTRAFLEX MB-19 CONAIRE D=600/200 (material) | 159.92 |
| 3MRC20P042 | u | REDUCCION CONCENTRICA GALVA SEGMENTADO ST EXTRAFLEX MB-19 CONAIRE D=600/250 (material) | 157.86 |
| 3MRC20P043 | u | REDUCCION CONCENTRICA GALVA SEGMENTADO ST EXTRAFLEX MB-19 CONAIRE D=600/300 (material) | 155.22 |
| 3MRC20P044 | u | REDUCCION CONCENTRICA GALVA SEGMENTADO ST EXTRAFLEX MB-19 CONAIRE D=600/355 (material) | 151.99 |
| 3MRC20P045 | u | REDUCCION CONCENTRICA GALVA SEGMENTADO ST EXTRAFLEX MB-19 CONAIRE D=600/400 (material) | 150.3 |
| 3MRC20P046 | u | REDUCCION CONCENTRICA GALVA SEGMENTADO ST EXTRAFLEX MB-19 CONAIRE D=600/450 (material) | 147.9 |
| 3MRC20P047 | u | REDUCCION CONCENTRICA GALVA SEGMENTADO ST EXTRAFLEX MB-19 CONAIRE D=600/500 (material) | 146.57 |
| 3MRC20P048 | u | REDUCCION CONCENTRICA GALVA SEGMENTADO ST EXTRAFLEX MB-19 CONAIRE D=600/560 (material) | 147.29 |
| 3MRC20P049 | u | REDUCCION CONCENTRICA GALVA SEGMENTADO ST EXTRAFLEX MB-19 CONAIRE D=630/250 (material) | 177.45 |
| 3MRC20P050 | u | REDUCCION CONCENTRICA GALVA SEGMENTADO ST EXTRAFLEX MB-19 CONAIRE D=630/300 (material) | 176.55 |
| 3MRC20P051 | u | REDUCCION CONCENTRICA GALVA SEGMENTADO ST EXTRAFLEX MB-19 CONAIRE D=630/355 (material) | 174.18 |
| 3MRC20P052 | u | REDUCCION CONCENTRICA GALVA SEGMENTADO ST EXTRAFLEX MB-19 CONAIRE D=630/400 (material) | 173.09 |
| 3MRC20P053 | u | REDUCCION CONCENTRICA GALVA SEGMENTADO ST EXTRAFLEX MB-19 CONAIRE D=630/450 (material) | 171.34 |
| 3MRC20P054 | u | REDUCCION CONCENTRICA GALVA SEGMENTADO ST EXTRAFLEX MB-19 CONAIRE D=630/500 (material) | 170.41 |
| 3MRC20P055 | u | REDUCCION CONCENTRICA GALVA SEGMENTADO ST EXTRAFLEX MB-19 CONAIRE D=630/560 (material) | 171.11 |
| 3MRC20P056 | u | REDUCCION CONCENTRICA GALVA SEGMENTADO ST EXTRAFLEX MB-19 CONAIRE D=630/600 (material) | 173.09 |
| 3MRC20P057 | u | REDUCCION CONCENTRICA GALVA SEGMENTADO ST EXTRAFLEX MB-19 CONAIRE D=710/250 (material) | 213.74 |
| 3MRC20P058 | u | REDUCCION CONCENTRICA GALVA SEGMENTADO ST EXTRAFLEX MB-19 CONAIRE D=710/300 (material) | 202.06 |
| 3MRC20P059 | u | REDUCCION CONCENTRICA GALVA SEGMENTADO ST EXTRAFLEX MB-19 CONAIRE D=710/355 (material) | 208.22 |
| 3MRC20P060 | u | REDUCCION CONCENTRICA GALVA SEGMENTADO ST EXTRAFLEX MB-19 CONAIRE D=710/400 (material) | 193.47 |
| 3MRC20P061 | u | REDUCCION CONCENTRICA GALVA SEGMENTADO ST EXTRAFLEX MB-19 CONAIRE D=710/450 (material) | 201.26 |
| 3MRC20P062 | u | REDUCCION CONCENTRICA GALVA SEGMENTADO ST EXTRAFLEX MB-19 CONAIRE D=710/500 (material) | 197.9 |
| 3MRC20P063 | u | REDUCCION CONCENTRICA GALVA SEGMENTADO ST EXTRAFLEX MB-19 CONAIRE D=710/560 (material) | 194.88 |
| 3MRC20P064 | u | REDUCCION CONCENTRICA GALVA SEGMENTADO ST EXTRAFLEX MB-19 CONAIRE D=710/600 (material) | 196.69 |
| 3MRC20P065 | u | REDUCCION CONCENTRICA GALVA SEGMENTADO ST EXTRAFLEX MB-19 CONAIRE D=710/630 (material) | 196.73 |
| 3MRC20P066 | u | REDUCCION CONCENTRICA GALVA SEGMENTADO ST EXTRAFLEX MB-19 CONAIRE D=800/300 (material) | 280.38 |
| 3MRC20P067 | u | REDUCCION CONCENTRICA GALVA SEGMENTADO ST EXTRAFLEX MB-19 CONAIRE D=800/355 (material) | 275.11 |
| 3MRC20P068 | u | REDUCCION CONCENTRICA GALVA SEGMENTADO ST EXTRAFLEX MB-19 CONAIRE D=800/400 (material) | 271.02 |
| 3MRC20P069 | u | REDUCCION CONCENTRICA GALVA SEGMENTADO ST EXTRAFLEX MB-19 CONAIRE D=800/450 (material) | 265.08 |
| 3MRC20P070 | u | REDUCCION CONCENTRICA GALVA SEGMENTADO ST EXTRAFLEX MB-19 CONAIRE D=800/500 (material) | 258.99 |
| 3MRC20P071 | u | REDUCCION CONCENTRICA GALVA SEGMENTADO ST EXTRAFLEX MB-19 CONAIRE D=800/560 (material) | 251.97 |
| 3MRC20P072 | u | REDUCCION CONCENTRICA GALVA SEGMENTADO ST EXTRAFLEX MB-19 CONAIRE D=800/600 (material) | 247.83 |
| 3MRC20P073 | u | REDUCCION CONCENTRICA GALVA SEGMENTADO ST EXTRAFLEX MB-19 CONAIRE D=800/630 (material) | 247.05 |
| 3MRC20P074 | u | REDUCCION CONCENTRICA GALVA SEGMENTADO ST EXTRAFLEX MB-19 CONAIRE D=800/710 (material) | 244.11 |
| 3MTS920P001 | u | TE SIMPLE GALVA 90º SEGMENTADA ST EXTRAFLEX MB-19 CONAIRE D=100 (material) | 21.44 |
| 3MTS920P002 | u | TE SIMPLE GALVA 90º SEGMENTADA ST EXTRAFLEX MB-19 CONAIRE D=125 (material) | 23.53 |
| 3MTS920P003 | u | TE SIMPLE GALVA 90º SEGMENTADA ST EXTRAFLEX MB-19 CONAIRE D=150 (material) | 32.24 |
| 3MTS920P004 | u | TE SIMPLE GALVA 90º SEGMENTADA ST EXTRAFLEX MB-19 CONAIRE D=200 (material) | 43.91 |
| 3MTS920P005 | u | TE SIMPLE GALVA 90º SEGMENTADA ST EXTRAFLEX MB-19 CONAIRE D=250 (material) | 63.07 |
| 3MTS920P006 | u | TE SIMPLE GALVA 90º SEGMENTADA ST EXTRAFLEX MB-19 CONAIRE D=300 (material) | 65.81 |
| 3MTS920P007 | u | TE SIMPLE GALVA 90º SEGMENTADA ST EXTRAFLEX MB-19 CONAIRE D=355 (material) | 91.1 |
| 3MTS920P008 | u | TE SIMPLE GALVA 90º SEGMENTADA ST EXTRAFLEX MB-19 CONAIRE D=400 (material) | 110.92 |
| 3MTS920P009 | u | TE SIMPLE GALVA 90º SEGMENTADA ST EXTRAFLEX MB-19 CONAIRE D=450 (material) | 121.7 |
| 3MTS920P010 | u | TE SIMPLE GALVA 90º SEGMENTADA ST EXTRAFLEX MB-19 CONAIRE D=500 (material) | 161.11 |
| 3MTS920P011 | u | TE SIMPLE GALVA 90º SEGMENTADA ST EXTRAFLEX MB-19 CONAIRE D=560 (material) | 191.66 |
| 3MTS920P012 | u | TE SIMPLE GALVA 90º SEGMENTADA ST EXTRAFLEX MB-19 CONAIRE D=600 (material) | 216.16 |
| 3MTS920P013 | u | TE SIMPLE GALVA 90º SEGMENTADA ST EXTRAFLEX MB-19 CONAIRE D=630 (material) | 233.34 |
| 3MTS920P014 | u | TE SIMPLE GALVA 90º SEGMENTADA ST EXTRAFLEX MB-19 CONAIRE D=710 (material) | 292.73 |
| 3MTS920P015 | u | TE SIMPLE GALVA 90º SEGMENTADA ST EXTRAFLEX MB-19 CONAIRE D=800 (material) | 381.12 |
| 3MT20P001 | u | TAPA CIEGA GALVA SEGMENTADA ST EXTRAFLEX MB-19 CONAIRE D=100 (material) | 6.03 |
| 3MT20P002 | u | TAPA CIEGA GALVA SEGMENTADA ST EXTRAFLEX MB-19 CONAIRE D=125 (material) | 6.56 |
| 3MT20P003 | u | TAPA CIEGA GALVA SEGMENTADA ST EXTRAFLEX MB-19 CONAIRE D=150 (material) | 7.02 |
| 3MT20P004 | u | TAPA CIEGA GALVA SEGMENTADA ST EXTRAFLEX MB-19 CONAIRE D=200 (material) | 8.75 |
| 3MT20P005 | u | TAPA CIEGA GALVA SEGMENTADA ST EXTRAFLEX MB-19 CONAIRE D=250 (material) | 13.51 |
| 3MT20P006 | u | TAPA CIEGA GALVA SEGMENTADA ST EXTRAFLEX MB-19 CONAIRE D=300 (material) | 24.9 |
| 3MT20P007 | u | TAPA CIEGA GALVA SEGMENTADA ST EXTRAFLEX MB-19 CONAIRE D=355 (material) | 36.27 |
| 3MT20P008 | u | TAPA CIEGA GALVA SEGMENTADA ST EXTRAFLEX MB-19 CONAIRE D=400 (material) | 42.88 |
| 3MT20P009 | u | TAPA CIEGA GALVA SEGMENTADA ST EXTRAFLEX MB-19 CONAIRE D=450 (material) | 50.24 |
| 3MT20P010 | u | TAPA CIEGA GALVA SEGMENTADA ST EXTRAFLEX MB-19 CONAIRE D=500 (material) | 57.4 |
| 3MT20P011 | u | TAPA CIEGA GALVA SEGMENTADA ST EXTRAFLEX MB-19 CONAIRE D=560 (material) | 67.88 |
| 3MT20P012 | u | TAPA CIEGA GALVA SEGMENTADA ST EXTRAFLEX MB-19 CONAIRE D=600 (material) | 75.8 |
| 3MT20P013 | u | TAPA CIEGA GALVA SEGMENTADA ST EXTRAFLEX MB-19 CONAIRE D=630 (material) | 84.08 |
| 3MT20P014 | u | TAPA CIEGA GALVA SEGMENTADA ST EXTRAFLEX MB-19 CONAIRE D=710 (material) | 98.5 |
| 3MCR20P002 | u | COMPUERTA REGULACION GALVA SEGMENTADO ST EXTRAFLEX MB-19 CONAIRE Ø 125 (material) | 39.83 |
| 3MCR20P003 | u | COMPUERTA REGULACION GALVA SEGMENTADO ST EXTRAFLEX MB-19 CONAIRE Ø 150 (material) | 41.57 |
| 3MCR20P004 | u | COMPUERTA REGULACION GALVA SEGMENTADO ST EXTRAFLEX MB-19 CONAIRE Ø 200 (material) | 44.23 |
| 3MCR20P005 | u | COMPUERTA REGULACION GALVA SEGMENTADO ST EXTRAFLEX MB-19 CONAIRE Ø 190 (material) | 50.35 |
| 3MCR20P006 | u | COMPUERTA REGULACION GALVA SEGMENTADO ST EXTRAFLEX MB-19 CONAIRE Ø 300 (material) | 56.68 |
| 3MCR20P007 | u | COMPUERTA REGULACION GALVA SEGMENTADO ST EXTRAFLEX MB-19 CONAIRE Ø 355 (material) | 63.28 |
| 3MCR20P008 | u | COMPUERTA REGULACION GALVA SEGMENTADO ST EXTRAFLEX MB-19 CONAIRE Ø 400 (material) | 68.2 |
| 3MCR20P009 | u | COMPUERTA REGULACION GALVA SEGMENTADO ST EXTRAFLEX MB-19 CONAIRE Ø 450 (material) | 73.57 |
| 3MCR20P010 | u | COMPUERTA REGULACION GALVA SEGMENTADO ST EXTRAFLEX MB-19 CONAIRE Ø 500 (material) | 81.02 |
| 3MCR20P011 | u | COMPUERTA REGULACION GALVA SEGMENTADO ST EXTRAFLEX MB-19 CONAIRE Ø 560 (material) | 96.79 |
| 3MCR20P012 | u | COMPUERTA REGULACION GALVA SEGMENTADO ST EXTRAFLEX MB-19 CONAIRE Ø 600 (material) | 100.05 |
| 3MCR20P013 | u | COMPUERTA REGULACION GALVA SEGMENTADO ST EXTRAFLEX MB-19 CONAIRE Ø 630 (material) | 111.5 |
| 3MCR20A002 | u | COMPUERTA REGULACION GALVA SEGMENTADO ST EXTRAFLEX AL-19 CONAIRE Ø 125 (material) | 40.47 |
| 3MCR20A003 | u | COMPUERTA REGULACION GALVA SEGMENTADO ST EXTRAFLEX AL-19 CONAIRE Ø 150 (material) | 42.32 |
| 3MCR20A004 | u | COMPUERTA REGULACION GALVA SEGMENTADO ST EXTRAFLEX AL-19 CONAIRE Ø 200 (material) | 45.24 |
| 3MCR20A005 | u | COMPUERTA REGULACION GALVA SEGMENTADO ST EXTRAFLEX AL-19 CONAIRE Ø 190 (material) | 51.63 |
| 3MCR20A006 | u | COMPUERTA REGULACION GALVA SEGMENTADO ST EXTRAFLEX AL-19 CONAIRE Ø 300 (material) | 58.22 |
| 3MCR20A007 | u | COMPUERTA REGULACION GALVA SEGMENTADO ST EXTRAFLEX AL-19 CONAIRE Ø 355 (material) | 65.09 |
| 3MCR20A008 | u | COMPUERTA REGULACION GALVA SEGMENTADO ST EXTRAFLEX AL-19 CONAIRE Ø 400 (material) | 70.26 |
| 3MCR20A009 | u | COMPUERTA REGULACION GALVA SEGMENTADO ST EXTRAFLEX AL-19 CONAIRE Ø 450 (material) | 75.87 |
| 3MCR20A010 | u | COMPUERTA REGULACION GALVA SEGMENTADO ST EXTRAFLEX AL-19 CONAIRE Ø 500 (material) | 83.57 |
| 3MCR20A011 | u | COMPUERTA REGULACION GALVA SEGMENTADO ST EXTRAFLEX AL-19 CONAIRE Ø 560 (material) | 99.66 |
| 3MCR20A012 | u | COMPUERTA REGULACION GALVA SEGMENTADO ST EXTRAFLEX AL-19 CONAIRE Ø 600 (material) | 103.11 |
| 3MCR20A013 | u | COMPUERTA REGULACION GALVA SEGMENTADO ST EXTRAFLEX AL-19 CONAIRE Ø 630 (material) | 114.72 |

###### 030103020704 EXTRAFLEX MB-25

| Código | Ud | Descripción | Precio |
|---|---|---|---|
| 3MMR3025P001 | ml | TUBO HELICOIDAL GALVA ST EXTRAFLEX MB-25x3000 CONAIRE D=100 (material) | 68.54 |
| 3MMR3025P002 | ml | TUBO HELICOIDAL GALVA ST EXTRAFLEX MB-25x3000 CONAIRE D=125 (material) | 81.67 |
| 3MMR3025P003 | ml | TUBO HELICOIDAL GALVA ST EXTRAFLEX MB-25x3000 CONAIRE D=150 (material) | 96.25 |
| 3MMR3025P004 | ml | TUBO HELICOIDAL GALVA ST EXTRAFLEX MB-25x3000 CONAIRE D=200 (material) | 126.87 |
| 3MMR3025P005 | ml | TUBO HELICOIDAL GALVA ST EXTRAFLEX MB-25x3000 CONAIRE D=250 (material) | 153.11 |
| 3MMR3025P006 | ml | TUBO HELICOIDAL GALVA ST EXTRAFLEX MB-25x3000 CONAIRE D=300 (material) | 179.95 |
| 3MMR3025P007 | ml | TUBO HELICOIDAL GALVA ST EXTRAFLEX MB-25x3000 CONAIRE D=355 (material) | 221.41 |
| 3MMR3025P008 | ml | TUBO HELICOIDAL GALVA ST EXTRAFLEX MB-25x3000 CONAIRE D=400 (material) | 247.86 |
| 3MMR3025P009 | ml | TUBO HELICOIDAL GALVA ST EXTRAFLEX MB-25x3000 CONAIRE D=450 (material) | 279.22 |
| 3MMR3025P010 | ml | TUBO HELICOIDAL GALVA ST EXTRAFLEX MB-25x3000 CONAIRE D=500 (material) | 324.92 |
| 3MMR3025P011 | ml | TUBO HELICOIDAL GALVA ST EXTRAFLEX MB-25x3000 CONAIRE D=560 (material) | 362.6 |
| 3MMR3025P012 | ml | TUBO HELICOIDAL GALVA ST EXTRAFLEX MB-25x3000 CONAIRE D=600 (material) | 393.28 |
| 3MMR3025P013 | ml | TUBO HELICOIDAL GALVA ST EXTRAFLEX MB-25x3000 CONAIRE D=630 (material) | 411.29 |
| 3MMR3025P014 | ml | TUBO HELICOIDAL GALVA ST EXTRAFLEX MB-25x3000 CONAIRE D=710 (material) | 462.26 |
| 3MMR3025P015 | ml | TUBO HELICOIDAL GALVA ST EXTRAFLEX MB-25x3000 CONAIRE D=800 (material) | 564.31 |
| 3MMR1525P001 | ml | TUBO HELICOIDAL GALVA ST EXTRAFLEX MB-25x1500 CONAIRE D=100 (material) | 36.11 |
| 3MMR1525P002 | ml | TUBO HELICOIDAL GALVA ST EXTRAFLEX MB-25x1500 CONAIRE D=125 (material) | 42.68 |
| 3MMR1525P003 | ml | TUBO HELICOIDAL GALVA ST EXTRAFLEX MB-25x1500 CONAIRE D=150 (material) | 49.97 |
| 3MMR1525P004 | ml | TUBO HELICOIDAL GALVA ST EXTRAFLEX MB-25x1500 CONAIRE D=200 (material) | 65.73 |
| 3MMR1525P005 | ml | TUBO HELICOIDAL GALVA ST EXTRAFLEX MB-25x1500 CONAIRE D=250 (material) | 78.25 |
| 3MMR1525P006 | ml | TUBO HELICOIDAL GALVA ST EXTRAFLEX MB-25x1500 CONAIRE D=300 (material) | 92.13 |
| 3MMR1525P007 | ml | TUBO HELICOIDAL GALVA ST EXTRAFLEX MB-25x1500 CONAIRE D=355 (material) | 112.85 |
| 3MMR1525P008 | ml | TUBO HELICOIDAL GALVA ST EXTRAFLEX MB-25x1500 CONAIRE D=400 (material) | 126.06 |
| 3MMR1525P009 | ml | TUBO HELICOIDAL GALVA ST EXTRAFLEX MB-25x1500 CONAIRE D=450 (material) | 141.75 |
| 3MMR1525P010 | ml | TUBO HELICOIDAL GALVA ST EXTRAFLEX MB-25x1500 CONAIRE D=500 (material) | 164.61 |
| 3MMR1525P011 | ml | TUBO HELICOIDAL GALVA ST EXTRAFLEX MB-25x1500 CONAIRE D=560 (material) | 183.45 |
| 3MMR1525P012 | ml | TUBO HELICOIDAL GALVA ST EXTRAFLEX MB-25x1500 CONAIRE D=600 (material) | 196.98 |
| 3MMR1525P013 | ml | TUBO HELICOIDAL GALVA ST EXTRAFLEX MB-25x1500 CONAIRE D=630 (material) | 206 |
| 3MMR1525P014 | ml | TUBO HELICOIDAL GALVA ST EXTRAFLEX MB-25x1500 CONAIRE D=710 (material) | 231.47 |
| 3MMR1525P015 | ml | TUBO HELICOIDAL GALVA ST EXTRAFLEX MB-25x1500 CONAIRE D=800 (material) | 280.71 |
| 3MCO425P001 | u | CODO GALVA 45º SEGMENTADO ST EXTRAFLEX MB-25 CONAIRE D=100 (material) | 17.81 |
| 3MCO425P002 | u | CODO GALVA 45º SEGMENTADO ST EXTRAFLEX MB-25 CONAIRE D=125 (material) | 18.67 |
| 3MCO425P003 | u | CODO GALVA 45º SEGMENTADO ST EXTRAFLEX MB-25 CONAIRE D=150 (material) | 21.09 |
| 3MCO425P004 | u | CODO GALVA 45º SEGMENTADO ST EXTRAFLEX MB-25 CONAIRE D=200 (material) | 28.76 |
| 3MCO425P005 | u | CODO GALVA 45º SEGMENTADO ST EXTRAFLEX MB-25 CONAIRE D=250 (material) | 44.14 |
| 3MCO425P006 | u | CODO GALVA 45º SEGMENTADO ST EXTRAFLEX MB-25 CONAIRE D=300 (material) | 48.09 |
| 3MCO425P007 | u | CODO GALVA 45º SEGMENTADO ST EXTRAFLEX MB-25 CONAIRE D=355 (material) | 65.23 |
| 3MCO425P008 | u | CODO GALVA 45º SEGMENTADO ST EXTRAFLEX MB-25 CONAIRE D=400 (material) | 78.23 |
| 3MCO425P009 | u | CODO GALVA 45º SEGMENTADO ST EXTRAFLEX MB-25 CONAIRE D=450 (material) | 91.48 |
| 3MCO425P010 | u | CODO GALVA 45º SEGMENTADO ST EXTRAFLEX MB-25 CONAIRE D=500 (material) | 112.7 |
| 3MCO425P011 | u | CODO GALVA 45º SEGMENTADO ST EXTRAFLEX MB-25 CONAIRE D=560 (material) | 134.49 |
| 3MCO425P012 | u | CODO GALVA 45º SEGMENTADO ST EXTRAFLEX MB-25 CONAIRE D=600 (material) | 157.5 |
| 3MCO425P013 | u | CODO GALVA 45º SEGMENTADO ST EXTRAFLEX MB-25 CONAIRE D=630 (material) | 171.48 |
| 3MCO425P014 | u | CODO GALVA 45º SEGMENTADO ST EXTRAFLEX MB-25 CONAIRE D=710 (material) | 208.12 |
| 3MCO425P015 | u | CODO GALVA 45º SEGMENTADO ST EXTRAFLEX MB-25 CONAIRE D=800 (material) | 276.23 |
| 3MCO925P001 | u | CODO GALVA 90º SEGMENTADO ST EXTRAFLEX MB-25 CONAIRE D=100 (material) | 22.28 |
| 3MCO925P002 | u | CODO GALVA 90º SEGMENTADO ST EXTRAFLEX MB-25 CONAIRE D=125 (material) | 26.02 |
| 3MCO925P003 | u | CODO GALVA 90º SEGMENTADO ST EXTRAFLEX MB-25 CONAIRE D=150 (material) | 31.34 |
| 3MCO925P004 | u | CODO GALVA 90º SEGMENTADO ST EXTRAFLEX MB-25 CONAIRE D=200 (material) | 44.57 |
| 3MCO925P005 | u | CODO GALVA 90º SEGMENTADO ST EXTRAFLEX MB-25 CONAIRE D=250 (material) | 66.26 |
| 3MCO925P006 | u | CODO GALVA 90º SEGMENTADO ST EXTRAFLEX MB-25 CONAIRE D=300 (material) | 73.9 |
| 3MCO925P007 | u | CODO GALVA 90º SEGMENTADO ST EXTRAFLEX MB-25 CONAIRE D=355 (material) | 103.57 |
| 3MCO925P008 | u | CODO GALVA 90º SEGMENTADO ST EXTRAFLEX MB-25 CONAIRE D=400 (material) | 125.45 |
| 3MCO925P009 | u | CODO GALVA 90º SEGMENTADO ST EXTRAFLEX MB-25 CONAIRE D=450 (material) | 149.38 |
| 3MCO925P010 | u | CODO GALVA 90º SEGMENTADO ST EXTRAFLEX MB-25 CONAIRE D=500 (material) | 194.22 |
| 3MCO925P011 | u | CODO GALVA 90º SEGMENTADO ST EXTRAFLEX MB-25 CONAIRE D=560 (material) | 227.97 |
| 3MCO925P012 | u | CODO GALVA 90º SEGMENTADO ST EXTRAFLEX MB-25 CONAIRE D=600 (material) | 261.52 |
| 3MCO925P013 | u | CODO GALVA 90º SEGMENTADO ST EXTRAFLEX MB-25 CONAIRE D=630 (material) | 284.82 |
| 3MCO925P014 | u | CODO GALVA 90º SEGMENTADO ST EXTRAFLEX MB-25 CONAIRE D=710 (material) | 355.06 |
| 3MCO925P015 | u | CODO GALVA 90º SEGMENTADO ST EXTRAFLEX MB-25 CONAIRE D=800 (material) | 485.26 |
| 3MRC25P001 | u | REDUCCION CONCENTRICA GALVA SEGMENTADO ST EXTRAFLEX MB-25 CONAIRE D=125/100 (material) | 30.74 |
| 3MRC25P002 | u | REDUCCION CONCENTRICA GALVA SEGMENTADO ST EXTRAFLEX MB-25 CONAIRE D=150/100 (material) | 30.74 |
| 3MRC25P003 | u | REDUCCION CONCENTRICA GALVA SEGMENTADO ST EXTRAFLEX MB-25 CONAIRE D=150/125 (material) | 36.08 |
| 3MRC25P004 | u | REDUCCION CONCENTRICA GALVA SEGMENTADO ST EXTRAFLEX MB-25 CONAIRE D=200/100 (material) | 33.17 |
| 3MRC25P005 | u | REDUCCION CONCENTRICA GALVA SEGMENTADO ST EXTRAFLEX MB-25 CONAIRE D=200/125 (material) | 37.32 |
| 3MRC25P006 | u | REDUCCION CONCENTRICA GALVA SEGMENTADO ST EXTRAFLEX MB-25 CONAIRE D=200/150 (material) | 38.34 |
| 3MRC25P007 | u | REDUCCION CONCENTRICA GALVA SEGMENTADO ST EXTRAFLEX MB-25 CONAIRE D=250/125 (material) | 47.82 |
| 3MRC25P008 | u | REDUCCION CONCENTRICA GALVA SEGMENTADO ST EXTRAFLEX MB-25 CONAIRE D=250/150 (material) | 47.04 |
| 3MRC25P009 | u | REDUCCION CONCENTRICA GALVA SEGMENTADO ST EXTRAFLEX MB-25 CONAIRE D=250/200 (material) | 46.81 |
| 3MRC25P010 | u | REDUCCION CONCENTRICA GALVA SEGMENTADO ST EXTRAFLEX MB-25 CONAIRE D=300/150 (material) | 59.8 |
| 3MRC25P011 | u | REDUCCION CONCENTRICA GALVA SEGMENTADO ST EXTRAFLEX MB-25 CONAIRE D=300/200 (material) | 59.76 |
| 3MRC25P012 | u | REDUCCION CONCENTRICA GALVA SEGMENTADO ST EXTRAFLEX MB-25 CONAIRE D=300/250 (material) | 60.26 |
| 3MRC25P013 | u | REDUCCION CONCENTRICA GALVA SEGMENTADO ST EXTRAFLEX MB-25 CONAIRE D=355/150 (material) | 71.41 |
| 3MRC25P014 | u | REDUCCION CONCENTRICA GALVA SEGMENTADO ST EXTRAFLEX MB-25 CONAIRE D=355/200 (material) | 70.47 |
| 3MRC25P015 | u | REDUCCION CONCENTRICA GALVA SEGMENTADO ST EXTRAFLEX MB-25 CONAIRE D=355/250 (material) | 69.59 |
| 3MRC25P016 | u | REDUCCION CONCENTRICA GALVA SEGMENTADO ST EXTRAFLEX MB-25 CONAIRE D=355/300 (material) | 69.5 |
| 3MRC25P017 | u | REDUCCION CONCENTRICA GALVA SEGMENTADO ST EXTRAFLEX MB-25 CONAIRE D=400/150 (material) | 92.29 |
| 3MRC25P018 | u | REDUCCION CONCENTRICA GALVA SEGMENTADO ST EXTRAFLEX MB-25 CONAIRE D=400/200 (material) | 91.83 |
| 3MRC25P019 | u | REDUCCION CONCENTRICA GALVA SEGMENTADO ST EXTRAFLEX MB-25 CONAIRE D=400/250 (material) | 91.23 |
| 3MRC25P020 | u | REDUCCION CONCENTRICA GALVA SEGMENTADO ST EXTRAFLEX MB-25 CONAIRE D=400/300 (material) | 90.71 |
| 3MRC25P021 | u | REDUCCION CONCENTRICA GALVA SEGMENTADO ST EXTRAFLEX MB-25 CONAIRE D=400/355 (material) | 91.66 |
| 3MRC25P022 | u | REDUCCION CONCENTRICA GALVA SEGMENTADO ST EXTRAFLEX MB-25 CONAIRE D=450/150 (material) | 106.71 |
| 3MRC25P023 | u | REDUCCION CONCENTRICA GALVA SEGMENTADO ST EXTRAFLEX MB-25 CONAIRE D=450/200 (material) | 99.99 |
| 3MRC25P024 | u | REDUCCION CONCENTRICA GALVA SEGMENTADO ST EXTRAFLEX MB-25 CONAIRE D=450/250 (material) | 104.98 |
| 3MRC25P025 | u | REDUCCION CONCENTRICA GALVA SEGMENTADO ST EXTRAFLEX MB-25 CONAIRE D=450/300 (material) | 103.47 |
| 3MRC25P026 | u | REDUCCION CONCENTRICA GALVA SEGMENTADO ST EXTRAFLEX MB-25 CONAIRE D=450/355 (material) | 102.47 |
| 3MRC25P027 | u | REDUCCION CONCENTRICA GALVA SEGMENTADO ST EXTRAFLEX MB-25 CONAIRE D=450/400 (material) | 103.71 |
| 3MRC25P028 | u | REDUCCION CONCENTRICA GALVA SEGMENTADO ST EXTRAFLEX MB-25 CONAIRE D=500/200 (material) | 131.5 |
| 3MRC25P029 | u | REDUCCION CONCENTRICA GALVA SEGMENTADO ST EXTRAFLEX MB-25 CONAIRE D=500/250 (material) | 129.05 |
| 3MRC25P030 | u | REDUCCION CONCENTRICA GALVA SEGMENTADO ST EXTRAFLEX MB-25 CONAIRE D=500/300 (material) | 126.23 |
| 3MRC25P031 | u | REDUCCION CONCENTRICA GALVA SEGMENTADO ST EXTRAFLEX MB-25 CONAIRE D=500/355 (material) | 124.14 |
| 3MRC25P032 | u | REDUCCION CONCENTRICA GALVA SEGMENTADO ST EXTRAFLEX MB-25 CONAIRE D=500/400 (material) | 122.5 |
| 3MRC25P033 | u | REDUCCION CONCENTRICA GALVA SEGMENTADO ST EXTRAFLEX MB-25 CONAIRE D=500/450 (material) | 122.28 |
| 3MRC25P034 | u | REDUCCION CONCENTRICA GALVA SEGMENTADO ST EXTRAFLEX MB-25 CONAIRE D=560/200 (material) | 162.2 |
| 3MRC25P035 | u | REDUCCION CONCENTRICA GALVA SEGMENTADO ST EXTRAFLEX MB-25 CONAIRE D=560/250 (material) | 160.8 |
| 3MRC25P036 | u | REDUCCION CONCENTRICA GALVA SEGMENTADO ST EXTRAFLEX MB-25 CONAIRE D=560/300 (material) | 158.37 |
| 3MRC25P037 | u | REDUCCION CONCENTRICA GALVA SEGMENTADO ST EXTRAFLEX MB-25 CONAIRE D=560/355 (material) | 155.55 |
| 3MRC25P038 | u | REDUCCION CONCENTRICA GALVA SEGMENTADO ST EXTRAFLEX MB-25 CONAIRE D=560/400 (material) | 153.57 |
| 3MRC25P039 | u | REDUCCION CONCENTRICA GALVA SEGMENTADO ST EXTRAFLEX MB-25 CONAIRE D=560/450 (material) | 152.3 |
| 3MRC25P040 | u | REDUCCION CONCENTRICA GALVA SEGMENTADO ST EXTRAFLEX MB-25 CONAIRE D=560/500 (material) | 152.7 |
| 3MRC25P041 | u | REDUCCION CONCENTRICA GALVA SEGMENTADO ST EXTRAFLEX MB-25 CONAIRE D=600/200 (material) | 182.48 |
| 3MRC25P042 | u | REDUCCION CONCENTRICA GALVA SEGMENTADO ST EXTRAFLEX MB-25 CONAIRE D=600/250 (material) | 180.04 |
| 3MRC25P043 | u | REDUCCION CONCENTRICA GALVA SEGMENTADO ST EXTRAFLEX MB-25 CONAIRE D=600/300 (material) | 176.9 |
| 3MRC25P044 | u | REDUCCION CONCENTRICA GALVA SEGMENTADO ST EXTRAFLEX MB-25 CONAIRE D=600/355 (material) | 173.07 |
| 3MRC25P045 | u | REDUCCION CONCENTRICA GALVA SEGMENTADO ST EXTRAFLEX MB-25 CONAIRE D=600/400 (material) | 170.91 |
| 3MRC25P046 | u | REDUCCION CONCENTRICA GALVA SEGMENTADO ST EXTRAFLEX MB-25 CONAIRE D=600/450 (material) | 168.06 |
| 3MRC25P047 | u | REDUCCION CONCENTRICA GALVA SEGMENTADO ST EXTRAFLEX MB-25 CONAIRE D=600/500 (material) | 166.49 |
| 3MRC25P048 | u | REDUCCION CONCENTRICA GALVA SEGMENTADO ST EXTRAFLEX MB-25 CONAIRE D=600/560 (material) | 167.34 |
| 3MRC25P049 | u | REDUCCION CONCENTRICA GALVA SEGMENTADO ST EXTRAFLEX MB-25 CONAIRE D=630/250 (material) | 203.03 |
| 3MRC25P050 | u | REDUCCION CONCENTRICA GALVA SEGMENTADO ST EXTRAFLEX MB-25 CONAIRE D=630/300 (material) | 201.78 |
| 3MRC25P051 | u | REDUCCION CONCENTRICA GALVA SEGMENTADO ST EXTRAFLEX MB-25 CONAIRE D=630/355 (material) | 198.98 |
| 3MRC25P052 | u | REDUCCION CONCENTRICA GALVA SEGMENTADO ST EXTRAFLEX MB-25 CONAIRE D=630/400 (material) | 196.7 |
| 3MRC25P053 | u | REDUCCION CONCENTRICA GALVA SEGMENTADO ST EXTRAFLEX MB-25 CONAIRE D=630/450 (material) | 195.44 |
| 3MRC25P054 | u | REDUCCION CONCENTRICA GALVA SEGMENTADO ST EXTRAFLEX MB-25 CONAIRE D=630/500 (material) | 194.36 |
| 3MRC25P055 | u | REDUCCION CONCENTRICA GALVA SEGMENTADO ST EXTRAFLEX MB-25 CONAIRE D=630/560 (material) | 195.18 |
| 3MRC25P056 | u | REDUCCION CONCENTRICA GALVA SEGMENTADO ST EXTRAFLEX MB-25 CONAIRE D=630/600 (material) | 197.53 |
| 3MRC25P057 | u | REDUCCION CONCENTRICA GALVA SEGMENTADO ST EXTRAFLEX MB-25 CONAIRE D=710/250 (material) | 244.85 |
| 3MRC25P058 | u | REDUCCION CONCENTRICA GALVA SEGMENTADO ST EXTRAFLEX MB-25 CONAIRE D=710/300 (material) | 230.99 |
| 3MRC25P059 | u | REDUCCION CONCENTRICA GALVA SEGMENTADO ST EXTRAFLEX MB-25 CONAIRE D=710/355 (material) | 237.3 |
| 3MRC25P060 | u | REDUCCION CONCENTRICA GALVA SEGMENTADO ST EXTRAFLEX MB-25 CONAIRE D=710/400 (material) | 220.66 |
| 3MRC25P061 | u | REDUCCION CONCENTRICA GALVA SEGMENTADO ST EXTRAFLEX MB-25 CONAIRE D=710/450 (material) | 229.9 |
| 3MRC25P062 | u | REDUCCION CONCENTRICA GALVA SEGMENTADO ST EXTRAFLEX MB-25 CONAIRE D=710/500 (material) | 225.91 |
| 3MRC25P063 | u | REDUCCION CONCENTRICA GALVA SEGMENTADO ST EXTRAFLEX MB-25 CONAIRE D=710/560 (material) | 222.35 |
| 3MRC25P064 | u | REDUCCION CONCENTRICA GALVA SEGMENTADO ST EXTRAFLEX MB-25 CONAIRE D=710/600 (material) | 223.97 |
| 3MRC25P065 | u | REDUCCION CONCENTRICA GALVA SEGMENTADO ST EXTRAFLEX MB-25 CONAIRE D=710/630 (material) | 224 |
| 3MRC25P066 | u | REDUCCION CONCENTRICA GALVA SEGMENTADO ST EXTRAFLEX MB-25 CONAIRE D=800/300 (material) | 317.97 |
| 3MRC25P067 | u | REDUCCION CONCENTRICA GALVA SEGMENTADO ST EXTRAFLEX MB-25 CONAIRE D=800/355 (material) | 311.83 |
| 3MRC25P068 | u | REDUCCION CONCENTRICA GALVA SEGMENTADO ST EXTRAFLEX MB-25 CONAIRE D=800/400 (material) | 306.07 |
| 3MRC25P069 | u | REDUCCION CONCENTRICA GALVA SEGMENTADO ST EXTRAFLEX MB-25 CONAIRE D=800/450 (material) | 300.01 |
| 3MRC25P070 | u | REDUCCION CONCENTRICA GALVA SEGMENTADO ST EXTRAFLEX MB-25 CONAIRE D=800/500 (material) | 292.87 |
| 3MRC25P071 | u | REDUCCION CONCENTRICA GALVA SEGMENTADO ST EXTRAFLEX MB-25 CONAIRE D=800/560 (material) | 284.69 |
| 3MRC25P072 | u | REDUCCION CONCENTRICA GALVA SEGMENTADO ST EXTRAFLEX MB-25 CONAIRE D=800/600 (material) | 279.86 |
| 3MRC25P073 | u | REDUCCION CONCENTRICA GALVA SEGMENTADO ST EXTRAFLEX MB-25 CONAIRE D=800/630 (material) | 278.67 |
| 3MRC25P074 | u | REDUCCION CONCENTRICA GALVA SEGMENTADO ST EXTRAFLEX MB-25 CONAIRE D=800/710 (material) | 274.26 |
| 3MTS925P001 | u | TE SIMPLE GALVA 90º SEGMENTADA ST EXTRAFLEX MB-25 CONAIRE D=100 (material) | 22.69 |
| 3MTS925P002 | u | TE SIMPLE GALVA 90º SEGMENTADA ST EXTRAFLEX MB-25 CONAIRE D=125 (material) | 24.42 |
| 3MTS925P003 | u | TE SIMPLE GALVA 90º SEGMENTADA ST EXTRAFLEX MB-25 CONAIRE D=150 (material) | 35.32 |
| 3MTS925P004 | u | TE SIMPLE GALVA 90º SEGMENTADA ST EXTRAFLEX MB-25 CONAIRE D=200 (material) | 47.12 |
| 3MTS925P005 | u | TE SIMPLE GALVA 90º SEGMENTADA ST EXTRAFLEX MB-25 CONAIRE D=250 (material) | 70.24 |
| 3MTS925P006 | u | TE SIMPLE GALVA 90º SEGMENTADA ST EXTRAFLEX MB-25 CONAIRE D=300 (material) | 73.42 |
| 3MTS925P007 | u | TE SIMPLE GALVA 90º SEGMENTADA ST EXTRAFLEX MB-25 CONAIRE D=355 (material) | 103.65 |
| 3MTS925P008 | u | TE SIMPLE GALVA 90º SEGMENTADA ST EXTRAFLEX MB-25 CONAIRE D=400 (material) | 126.55 |
| 3MTS925P009 | u | TE SIMPLE GALVA 90º SEGMENTADA ST EXTRAFLEX MB-25 CONAIRE D=450 (material) | 139.15 |
| 3MTS925P010 | u | TE SIMPLE GALVA 90º SEGMENTADA ST EXTRAFLEX MB-25 CONAIRE D=500 (material) | 183.16 |
| 3MTS925P011 | u | TE SIMPLE GALVA 90º SEGMENTADA ST EXTRAFLEX MB-25 CONAIRE D=560 (material) | 217.53 |
| 3MTS925P012 | u | TE SIMPLE GALVA 90º SEGMENTADA ST EXTRAFLEX MB-25 CONAIRE D=600 (material) | 247.15 |
| 3MTS925P013 | u | TE SIMPLE GALVA 90º SEGMENTADA ST EXTRAFLEX MB-25 CONAIRE D=630 (material) | 266.62 |
| 3MTS925P014 | u | TE SIMPLE GALVA 90º SEGMENTADA ST EXTRAFLEX MB-25 CONAIRE D=710 (material) | 333.9 |
| 3MTS925P015 | u | TE SIMPLE GALVA 90º SEGMENTADA ST EXTRAFLEX MB-25 CONAIRE D=800 (material) | 432.31 |
| 3MT25P001 | u | TAPA CIEGA GALVA SEGMENTADA ST EXTRAFLEX MB-25 CONAIRE D=100 (material) | 6.66 |
| 3MT25P002 | u | TAPA CIEGA GALVA SEGMENTADA ST EXTRAFLEX MB-25 CONAIRE D=125 (material) | 7.32 |
| 3MT25P003 | u | TAPA CIEGA GALVA SEGMENTADA ST EXTRAFLEX MB-25 CONAIRE D=150 (material) | 7.88 |
| 3MT25P004 | u | TAPA CIEGA GALVA SEGMENTADA ST EXTRAFLEX MB-25 CONAIRE D=200 (material) | 9.53 |
| 3MT25P005 | u | TAPA CIEGA GALVA SEGMENTADA ST EXTRAFLEX MB-25 CONAIRE D=250 (material) | 15.07 |
| 3MT25P006 | u | TAPA CIEGA GALVA SEGMENTADA ST EXTRAFLEX MB-25 CONAIRE D=300 (material) | 27.05 |
| 3MT25P007 | u | TAPA CIEGA GALVA SEGMENTADA ST EXTRAFLEX MB-25 CONAIRE D=355 (material) | 40.85 |
| 3MT25P008 | u | TAPA CIEGA GALVA SEGMENTADA ST EXTRAFLEX MB-25 CONAIRE D=400 (material) | 48.13 |
| 3MT25P009 | u | TAPA CIEGA GALVA SEGMENTADA ST EXTRAFLEX MB-25 CONAIRE D=450 (material) | 57.19 |
| 3MT25P010 | u | TAPA CIEGA GALVA SEGMENTADA ST EXTRAFLEX MB-25 CONAIRE D=500 (material) | 63.96 |
| 3MT25P011 | u | TAPA CIEGA GALVA SEGMENTADA ST EXTRAFLEX MB-25 CONAIRE D=560 (material) | 76.54 |
| 3MT25P012 | u | TAPA CIEGA GALVA SEGMENTADA ST EXTRAFLEX MB-25 CONAIRE D=600 (material) | 86.18 |
| 3MT25P013 | u | TAPA CIEGA GALVA SEGMENTADA ST EXTRAFLEX MB-25 CONAIRE D=630 (material) | 95.82 |
| 3MT25P014 | u | TAPA CIEGA GALVA SEGMENTADA ST EXTRAFLEX MB-25 CONAIRE D=710 (material) | 112.11 |
| 3MT25P015 | u | TAPA CIEGA GALVA SEGMENTADA ST EXTRAFLEX MB-25 CONAIRE D=800 (material) | 129.63 |
| 3MCR25P002 | u | COMPUERTA REGULACION GALVA SEGMENTADO ST EXTRAFLEX MB-25 CONAIRE Ø 125 (material) | 42.85 |
| 3MCR25P003 | u | COMPUERTA REGULACION GALVA SEGMENTADO ST EXTRAFLEX MB-25 CONAIRE Ø 150 (material) | 44.93 |
| 3MCR25P004 | u | COMPUERTA REGULACION GALVA SEGMENTADO ST EXTRAFLEX MB-25 CONAIRE Ø 200 (material) | 48.28 |
| 3MCR25P005 | u | COMPUERTA REGULACION GALVA SEGMENTADO ST EXTRAFLEX MB-25 CONAIRE Ø 250 (material) | 55.07 |
| 3MCR25P006 | u | COMPUERTA REGULACION GALVA SEGMENTADO ST EXTRAFLEX MB-25 CONAIRE Ø 300 (material) | 62.11 |
| 3MCR25P007 | u | COMPUERTA REGULACION GALVA SEGMENTADO ST EXTRAFLEX MB-25 CONAIRE Ø 355 (material) | 69.45 |
| 3MCR25P008 | u | COMPUERTA REGULACION GALVA SEGMENTADO ST EXTRAFLEX MB-25 CONAIRE Ø 400 (material) | 74.99 |
| 3MCR25P009 | u | COMPUERTA REGULACION GALVA SEGMENTADO ST EXTRAFLEX MB-25 CONAIRE Ø 450 (material) | 81.04 |
| 3MCR25P010 | u | COMPUERTA REGULACION GALVA SEGMENTADO ST EXTRAFLEX MB-25 CONAIRE Ø 500 (material) | 89.16 |
| 3MCR25P011 | u | COMPUERTA REGULACION GALVA SEGMENTADO ST EXTRAFLEX MB-25 CONAIRE Ø 560 (material) | 105.77 |
| 3MCR25P012 | u | COMPUERTA REGULACION GALVA SEGMENTADO ST EXTRAFLEX MB-25 CONAIRE Ø 600 (material) | 109.56 |
| 3MCR25P013 | u | COMPUERTA REGULACION GALVA SEGMENTADO ST EXTRAFLEX MB-25 CONAIRE Ø 630 (material) | 121.43 |
| 3MCR25A002 | u | COMPUERTA REGULACION GALVA SEGMENTADO ST EXTRAFLEX AL-25 CONAIRE Ø 125 (material) | 43.16 |
| 3MCR25A003 | u | COMPUERTA REGULACION GALVA SEGMENTADO ST EXTRAFLEX AL-25 CONAIRE Ø 150 (material) | 45.31 |
| 3MCR25A004 | u | COMPUERTA REGULACION GALVA SEGMENTADO ST EXTRAFLEX AL-25 CONAIRE Ø 200 (material) | 48.79 |
| 3MCR25A005 | u | COMPUERTA REGULACION GALVA SEGMENTADO ST EXTRAFLEX AL-25 CONAIRE Ø 250 (material) | 55.72 |
| 3MCR25A006 | u | COMPUERTA REGULACION GALVA SEGMENTADO ST EXTRAFLEX AL-25 CONAIRE Ø 300 (material) | 62.88 |
| 3MCR25A007 | u | COMPUERTA REGULACION GALVA SEGMENTADO ST EXTRAFLEX AL-25 CONAIRE Ø 355 (material) | 70.36 |
| 3MCR25A008 | u | COMPUERTA REGULACION GALVA SEGMENTADO ST EXTRAFLEX AL-25 CONAIRE Ø 400 (material) | 76.03 |
| 3MCR25A009 | u | COMPUERTA REGULACION GALVA SEGMENTADO ST EXTRAFLEX AL-25 CONAIRE Ø 450 (material) | 82.2 |
| 3MCR25A010 | u | COMPUERTA REGULACION GALVA SEGMENTADO ST EXTRAFLEX AL-25 CONAIRE Ø 500 (material) | 90.45 |
| 3MCR25A011 | u | COMPUERTA REGULACION GALVA SEGMENTADO ST EXTRAFLEX AL-25 CONAIRE Ø 560 (material) | 107.21 |
| 3MCR25A012 | u | COMPUERTA REGULACION GALVA SEGMENTADO ST EXTRAFLEX AL-25 CONAIRE Ø 600 (material) | 111.11 |
| 3MCR25A013 | u | COMPUERTA REGULACION GALVA SEGMENTADO ST EXTRAFLEX AL-25 CONAIRE Ø 630 (material) | 123.05 |

###### 030103020705 EXTRAFLEX MB-32

| Código | Ud | Descripción | Precio |
|---|---|---|---|
| 3MMR3032P001 | ml | TUBO HELICOIDAL GALVA ST EXTRAFLEX MB-32x3000 CONAIRE D=100 (material) | 58.76 |
| 3MMR3032P002 | ml | TUBO HELICOIDAL GALVA ST EXTRAFLEX MB-32x3000 CONAIRE D=125 (material) | 69.56 |
| 3MMR3032P003 | ml | TUBO HELICOIDAL GALVA ST EXTRAFLEX MB-32x3000 CONAIRE D=150 (material) | 81.58 |
| 3MMR3032P004 | ml | TUBO HELICOIDAL GALVA ST EXTRAFLEX MB-32x3000 CONAIRE D=200 (material) | 106.8 |
| 3MMR3032P005 | ml | TUBO HELICOIDAL GALVA ST EXTRAFLEX MB-32x3000 CONAIRE D=250 (material) | 127.44 |
| 3MMR3032P006 | ml | TUBO HELICOIDAL GALVA ST EXTRAFLEX MB-32x3000 CONAIRE D=300 (material) | 150.76 |
| 3MMR3032P007 | ml | TUBO HELICOIDAL GALVA ST EXTRAFLEX MB-32x3000 CONAIRE D=355 (material) | 186.82 |
| 3MMR3032P008 | ml | TUBO HELICOIDAL GALVA ST EXTRAFLEX MB-32x3000 CONAIRE D=400 (material) | 208.85 |
| 3MMR3032P009 | ml | TUBO HELICOIDAL GALVA ST EXTRAFLEX MB-32x3000 CONAIRE D=450 (material) | 233.47 |
| 3MMR3032P010 | ml | TUBO HELICOIDAL GALVA ST EXTRAFLEX MB-32x3000 CONAIRE D=500 (material) | 276.05 |
| 3MMR3032P011 | ml | TUBO HELICOIDAL GALVA ST EXTRAFLEX MB-32x3000 CONAIRE D=560 (material) | 307.73 |
| 3MMR3032P012 | ml | TUBO HELICOIDAL GALVA ST EXTRAFLEX MB-32x3000 CONAIRE D=600 (material) | 328.51 |
| 3MMR3032P013 | ml | TUBO HELICOIDAL GALVA ST EXTRAFLEX MB-32x3000 CONAIRE D=630 (material) | 349.66 |
| 3MMR3032P014 | ml | TUBO HELICOIDAL GALVA ST EXTRAFLEX MB-32x3000 CONAIRE D=710 (material) | 392.57 |
| 3MMR3032P015 | ml | TUBO HELICOIDAL GALVA ST EXTRAFLEX MB-32x3000 CONAIRE D=800 (material) | 477.45 |
| 3MMR1532P001 | ml | TUBO HELICOIDAL GALVA ST EXTRAFLEX MB-32x1500 CONAIRE D=100 (material) | 31.22 |
| 3MMR1532P002 | ml | TUBO HELICOIDAL GALVA ST EXTRAFLEX MB-32x1500 CONAIRE D=125 (material) | 36.62 |
| 3MMR1532P003 | ml | TUBO HELICOIDAL GALVA ST EXTRAFLEX MB-32x1500 CONAIRE D=150 (material) | 42.64 |
| 3MMR1532P004 | ml | TUBO HELICOIDAL GALVA ST EXTRAFLEX MB-32x1500 CONAIRE D=200 (material) | 55.69 |
| 3MMR1532P005 | ml | TUBO HELICOIDAL GALVA ST EXTRAFLEX MB-32x1500 CONAIRE D=250 (material) | 66.01 |
| 3MMR1532P006 | ml | TUBO HELICOIDAL GALVA ST EXTRAFLEX MB-32x1500 CONAIRE D=300 (material) | 77.53 |
| 3MMR1532P007 | ml | TUBO HELICOIDAL GALVA ST EXTRAFLEX MB-32x1500 CONAIRE D=355 (material) | 95.56 |
| 3MMR1532P008 | ml | TUBO HELICOIDAL GALVA ST EXTRAFLEX MB-32x1500 CONAIRE D=400 (material) | 106.57 |
| 3MMR1532P009 | ml | TUBO HELICOIDAL GALVA ST EXTRAFLEX MB-32x1500 CONAIRE D=450 (material) | 119.78 |
| 3MMR1532P010 | ml | TUBO HELICOIDAL GALVA ST EXTRAFLEX MB-32x1500 CONAIRE D=500 (material) | 140.18 |
| 3MMR1532P011 | ml | TUBO HELICOIDAL GALVA ST EXTRAFLEX MB-32x1500 CONAIRE D=560 (material) | 156.01 |
| 3MMR1532P012 | ml | TUBO HELICOIDAL GALVA ST EXTRAFLEX MB-32x1500 CONAIRE D=600 (material) | 167.6 |
| 3MMR1532P013 | ml | TUBO HELICOIDAL GALVA ST EXTRAFLEX MB-32x1500 CONAIRE D=630 (material) | 175.17 |
| 3MMR1532P014 | ml | TUBO HELICOIDAL GALVA ST EXTRAFLEX MB-32x1500 CONAIRE D=710 (material) | 196.63 |
| 3MMR1532P015 | ml | TUBO HELICOIDAL GALVA ST EXTRAFLEX MB-32x1500 CONAIRE D=800 (material) | 240.27 |
| 3MCO432P001 | u | CODO GALVA 45º SEGMENTADO ST EXTRAFLEX MB-32 CONAIRE D=100 (material) | 16.65 |
| 3MCO432P002 | u | CODO GALVA 45º SEGMENTADO ST EXTRAFLEX MB-32 CONAIRE D=125 (material) | 17.48 |
| 3MCO432P003 | u | CODO GALVA 45º SEGMENTADO ST EXTRAFLEX MB-32 CONAIRE D=150 (material) | 19.76 |
| 3MCO432P004 | u | CODO GALVA 45º SEGMENTADO ST EXTRAFLEX MB-32 CONAIRE D=200 (material) | 26.39 |
| 3MCO432P005 | u | CODO GALVA 45º SEGMENTADO ST EXTRAFLEX MB-32 CONAIRE D=250 (material) | 40.57 |
| 3MCO432P006 | u | CODO GALVA 45º SEGMENTADO ST EXTRAFLEX MB-32 CONAIRE D=300 (material) | 43.96 |
| 3MCO432P007 | u | CODO GALVA 45º SEGMENTADO ST EXTRAFLEX MB-32 CONAIRE D=355 (material) | 58.85 |
| 3MCO432P008 | u | CODO GALVA 45º SEGMENTADO ST EXTRAFLEX MB-32 CONAIRE D=400 (material) | 70.02 |
| 3MCO432P009 | u | CODO GALVA 45º SEGMENTADO ST EXTRAFLEX MB-32 CONAIRE D=450 (material) | 81.4 |
| 3MCO432P010 | u | CODO GALVA 45º SEGMENTADO ST EXTRAFLEX MB-32 CONAIRE D=500 (material) | 100.92 |
| 3MCO432P011 | u | CODO GALVA 45º SEGMENTADO ST EXTRAFLEX MB-32 CONAIRE D=560 (material) | 119.62 |
| 3MCO432P012 | u | CODO GALVA 45º SEGMENTADO ST EXTRAFLEX MB-32 CONAIRE D=600 (material) | 139.91 |
| 3MCO432P013 | u | CODO GALVA 45º SEGMENTADO ST EXTRAFLEX MB-32 CONAIRE D=630 (material) | 152.28 |
| 3MCO432P014 | u | CODO GALVA 45º SEGMENTADO ST EXTRAFLEX MB-32 CONAIRE D=710 (material) | 184.06 |
| 3MCO432P015 | u | CODO GALVA 45º SEGMENTADO ST EXTRAFLEX MB-32 CONAIRE D=800 (material) | 246.37 |
| 3MCO932P001 | u | CODO GALVA 90º SEGMENTADO ST EXTRAFLEX MB-32 CONAIRE D=100 (material) | 21.08 |
| 3MCO932P002 | u | CODO GALVA 90º SEGMENTADO ST EXTRAFLEX MB-32 CONAIRE D=125 (material) | 24.24 |
| 3MCO932P003 | u | CODO GALVA 90º SEGMENTADO ST EXTRAFLEX MB-32 CONAIRE D=150 (material) | 29.11 |
| 3MCO932P004 | u | CODO GALVA 90º SEGMENTADO ST EXTRAFLEX MB-32 CONAIRE D=200 (material) | 40.55 |
| 3MCO932P005 | u | CODO GALVA 90º SEGMENTADO ST EXTRAFLEX MB-32 CONAIRE D=250 (material) | 60.3 |
| 3MCO932P006 | u | CODO GALVA 90º SEGMENTADO ST EXTRAFLEX MB-32 CONAIRE D=300 (material) | 66.77 |
| 3MCO932P007 | u | CODO GALVA 90º SEGMENTADO ST EXTRAFLEX MB-32 CONAIRE D=355 (material) | 92.43 |
| 3MCO932P008 | u | CODO GALVA 90º SEGMENTADO ST EXTRAFLEX MB-32 CONAIRE D=400 (material) | 110.87 |
| 3MCO932P009 | u | CODO GALVA 90º SEGMENTADO ST EXTRAFLEX MB-32 CONAIRE D=450 (material) | 131.25 |
| 3MCO932P010 | u | CODO GALVA 90º SEGMENTADO ST EXTRAFLEX MB-32 CONAIRE D=500 (material) | 171.92 |
| 3MCO932P011 | u | CODO GALVA 90º SEGMENTADO ST EXTRAFLEX MB-32 CONAIRE D=560 (material) | 200.68 |
| 3MCO932P012 | u | CODO GALVA 90º SEGMENTADO ST EXTRAFLEX MB-32 CONAIRE D=600 (material) | 229.23 |
| 3MCO932P013 | u | CODO GALVA 90º SEGMENTADO ST EXTRAFLEX MB-32 CONAIRE D=630 (material) | 249.32 |
| 3MCO932P014 | u | CODO GALVA 90º SEGMENTADO ST EXTRAFLEX MB-32 CONAIRE D=710 (material) | 310.17 |
| 3MCO932P015 | u | CODO GALVA 90º SEGMENTADO ST EXTRAFLEX MB-32 CONAIRE D=800 (material) | 428.9 |
| 3MRC32P001 | u | REDUCCION CONCENTRICA GALVA SEGMENTADO ST EXTRAFLEX MB-32 CONAIRE D=125/100 (material) | 27.63 |
| 3MRC32P002 | u | REDUCCION CONCENTRICA GALVA SEGMENTADO ST EXTRAFLEX MB-32 CONAIRE D=150/100 (material) | 27.63 |
| 3MRC32P003 | u | REDUCCION CONCENTRICA GALVA SEGMENTADO ST EXTRAFLEX MB-32 CONAIRE D=150/125 (material) | 32.96 |
| 3MRC32P004 | u | REDUCCION CONCENTRICA GALVA SEGMENTADO ST EXTRAFLEX MB-32 CONAIRE D=200/100 (material) | 29.62 |
| 3MRC32P005 | u | REDUCCION CONCENTRICA GALVA SEGMENTADO ST EXTRAFLEX MB-32 CONAIRE D=200/125 (material) | 34.06 |
| 3MRC32P006 | u | REDUCCION CONCENTRICA GALVA SEGMENTADO ST EXTRAFLEX MB-32 CONAIRE D=200/150 (material) | 34.9 |
| 3MRC32P007 | u | REDUCCION CONCENTRICA GALVA SEGMENTADO ST EXTRAFLEX MB-32 CONAIRE D=250/125 (material) | 43.18 |
| 3MRC32P008 | u | REDUCCION CONCENTRICA GALVA SEGMENTADO ST EXTRAFLEX MB-32 CONAIRE D=250/150 (material) | 42.65 |
| 3MRC32P009 | u | REDUCCION CONCENTRICA GALVA SEGMENTADO ST EXTRAFLEX MB-32 CONAIRE D=250/200 (material) | 42.48 |
| 3MRC32P010 | u | REDUCCION CONCENTRICA GALVA SEGMENTADO ST EXTRAFLEX MB-32 CONAIRE D=300/150 (material) | 53.31 |
| 3MRC32P011 | u | REDUCCION CONCENTRICA GALVA SEGMENTADO ST EXTRAFLEX MB-32 CONAIRE D=300/200 (material) | 53.28 |
| 3MRC32P012 | u | REDUCCION CONCENTRICA GALVA SEGMENTADO ST EXTRAFLEX MB-32 CONAIRE D=300/250 (material) | 53.7 |
| 3MRC32P013 | u | REDUCCION CONCENTRICA GALVA SEGMENTADO ST EXTRAFLEX MB-32 CONAIRE D=355/150 (material) | 63.38 |
| 3MRC32P014 | u | REDUCCION CONCENTRICA GALVA SEGMENTADO ST EXTRAFLEX MB-32 CONAIRE D=355/200 (material) | 62.61 |
| 3MRC32P015 | u | REDUCCION CONCENTRICA GALVA SEGMENTADO ST EXTRAFLEX MB-32 CONAIRE D=355/250 (material) | 61.87 |
| 3MRC32P016 | u | REDUCCION CONCENTRICA GALVA SEGMENTADO ST EXTRAFLEX MB-32 CONAIRE D=355/300 (material) | 61.81 |
| 3MRC32P017 | u | REDUCCION CONCENTRICA GALVA SEGMENTADO ST EXTRAFLEX MB-32 CONAIRE D=400/150 (material) | 81.36 |
| 3MRC32P018 | u | REDUCCION CONCENTRICA GALVA SEGMENTADO ST EXTRAFLEX MB-32 CONAIRE D=400/200 (material) | 80.97 |
| 3MRC32P019 | u | REDUCCION CONCENTRICA GALVA SEGMENTADO ST EXTRAFLEX MB-32 CONAIRE D=400/250 (material) | 80.48 |
| 3MRC32P020 | u | REDUCCION CONCENTRICA GALVA SEGMENTADO ST EXTRAFLEX MB-32 CONAIRE D=400/300 (material) | 80.28 |
| 3MRC32P021 | u | REDUCCION CONCENTRICA GALVA SEGMENTADO ST EXTRAFLEX MB-32 CONAIRE D=400/355 (material) | 81.07 |
| 3MRC32P022 | u | REDUCCION CONCENTRICA GALVA SEGMENTADO ST EXTRAFLEX MB-32 CONAIRE D=450/150 (material) | 93.95 |
| 3MRC32P023 | u | REDUCCION CONCENTRICA GALVA SEGMENTADO ST EXTRAFLEX MB-32 CONAIRE D=450/200 (material) | 88.51 |
| 3MRC32P024 | u | REDUCCION CONCENTRICA GALVA SEGMENTADO ST EXTRAFLEX MB-32 CONAIRE D=450/250 (material) | 92.65 |
| 3MRC32P025 | u | REDUCCION CONCENTRICA GALVA SEGMENTADO ST EXTRAFLEX MB-32 CONAIRE D=450/300 (material) | 91.38 |
| 3MRC32P026 | u | REDUCCION CONCENTRICA GALVA SEGMENTADO ST EXTRAFLEX MB-32 CONAIRE D=450/355 (material) | 90.55 |
| 3MRC32P027 | u | REDUCCION CONCENTRICA GALVA SEGMENTADO ST EXTRAFLEX MB-32 CONAIRE D=450/400 (material) | 91.76 |
| 3MRC32P028 | u | REDUCCION CONCENTRICA GALVA SEGMENTADO ST EXTRAFLEX MB-32 CONAIRE D=500/200 (material) | 116.6 |
| 3MRC32P029 | u | REDUCCION CONCENTRICA GALVA SEGMENTADO ST EXTRAFLEX MB-32 CONAIRE D=500/250 (material) | 114.51 |
| 3MRC32P030 | u | REDUCCION CONCENTRICA GALVA SEGMENTADO ST EXTRAFLEX MB-32 CONAIRE D=500/300 (material) | 112.13 |
| 3MRC32P031 | u | REDUCCION CONCENTRICA GALVA SEGMENTADO ST EXTRAFLEX MB-32 CONAIRE D=500/355 (material) | 110.47 |
| 3MRC32P032 | u | REDUCCION CONCENTRICA GALVA SEGMENTADO ST EXTRAFLEX MB-32 CONAIRE D=500/400 (material) | 109.08 |
| 3MRC32P033 | u | REDUCCION CONCENTRICA GALVA SEGMENTADO ST EXTRAFLEX MB-32 CONAIRE D=500/450 (material) | 108.91 |
| 3MRC32P034 | u | REDUCCION CONCENTRICA GALVA SEGMENTADO ST EXTRAFLEX MB-32 CONAIRE D=560/200 (material) | 142.96 |
| 3MRC32P035 | u | REDUCCION CONCENTRICA GALVA SEGMENTADO ST EXTRAFLEX MB-32 CONAIRE D=560/250 (material) | 141.86 |
| 3MRC32P036 | u | REDUCCION CONCENTRICA GALVA SEGMENTADO ST EXTRAFLEX MB-32 CONAIRE D=560/300 (material) | 139.8 |
| 3MRC32P037 | u | REDUCCION CONCENTRICA GALVA SEGMENTADO ST EXTRAFLEX MB-32 CONAIRE D=560/355 (material) | 137.41 |
| 3MRC32P038 | u | REDUCCION CONCENTRICA GALVA SEGMENTADO ST EXTRAFLEX MB-32 CONAIRE D=560/400 (material) | 135.73 |
| 3MRC32P039 | u | REDUCCION CONCENTRICA GALVA SEGMENTADO ST EXTRAFLEX MB-32 CONAIRE D=560/450 (material) | 134.65 |
| 3MRC32P040 | u | REDUCCION CONCENTRICA GALVA SEGMENTADO ST EXTRAFLEX MB-32 CONAIRE D=560/500 (material) | 134.98 |
| 3MRC32P041 | u | REDUCCION CONCENTRICA GALVA SEGMENTADO ST EXTRAFLEX MB-32 CONAIRE D=600/200 (material) | 160.59 |
| 3MRC32P042 | u | REDUCCION CONCENTRICA GALVA SEGMENTADO ST EXTRAFLEX MB-32 CONAIRE D=600/250 (material) | 158.5 |
| 3MRC32P043 | u | REDUCCION CONCENTRICA GALVA SEGMENTADO ST EXTRAFLEX MB-32 CONAIRE D=600/300 (material) | 155.86 |
| 3MRC32P044 | u | REDUCCION CONCENTRICA GALVA SEGMENTADO ST EXTRAFLEX MB-32 CONAIRE D=600/355 (material) | 152.6 |
| 3MRC32P045 | u | REDUCCION CONCENTRICA GALVA SEGMENTADO ST EXTRAFLEX MB-32 CONAIRE D=600/400 (material) | 150.91 |
| 3MRC32P046 | u | REDUCCION CONCENTRICA GALVA SEGMENTADO ST EXTRAFLEX MB-32 CONAIRE D=600/450 (material) | 148.5 |
| 3MRC32P047 | u | REDUCCION CONCENTRICA GALVA SEGMENTADO ST EXTRAFLEX MB-32 CONAIRE D=600/500 (material) | 147.17 |
| 3MRC32P048 | u | REDUCCION CONCENTRICA GALVA SEGMENTADO ST EXTRAFLEX MB-32 CONAIRE D=600/560 (material) | 147.88 |
| 3MRC32P049 | u | REDUCCION CONCENTRICA GALVA SEGMENTADO ST EXTRAFLEX MB-32 CONAIRE D=630/250 (material) | 178.21 |
| 3MRC32P050 | u | REDUCCION CONCENTRICA GALVA SEGMENTADO ST EXTRAFLEX MB-32 CONAIRE D=630/300 (material) | 177.28 |
| 3MRC32P051 | u | REDUCCION CONCENTRICA GALVA SEGMENTADO ST EXTRAFLEX MB-32 CONAIRE D=630/355 (material) | 174.9 |
| 3MRC32P052 | u | REDUCCION CONCENTRICA GALVA SEGMENTADO ST EXTRAFLEX MB-32 CONAIRE D=630/400 (material) | 172.97 |
| 3MRC32P053 | u | REDUCCION CONCENTRICA GALVA SEGMENTADO ST EXTRAFLEX MB-32 CONAIRE D=630/450 (material) | 172.04 |
| 3MRC32P054 | u | REDUCCION CONCENTRICA GALVA SEGMENTADO ST EXTRAFLEX MB-32 CONAIRE D=630/500 (material) | 171.12 |
| 3MRC32P055 | u | REDUCCION CONCENTRICA GALVA SEGMENTADO ST EXTRAFLEX MB-32 CONAIRE D=630/560 (material) | 171.81 |
| 3MRC32P056 | u | REDUCCION CONCENTRICA GALVA SEGMENTADO ST EXTRAFLEX MB-32 CONAIRE D=630/600 (material) | 173.8 |
| 3MRC32P057 | u | REDUCCION CONCENTRICA GALVA SEGMENTADO ST EXTRAFLEX MB-32 CONAIRE D=710/250 (material) | 214.66 |
| 3MRC32P058 | u | REDUCCION CONCENTRICA GALVA SEGMENTADO ST EXTRAFLEX MB-32 CONAIRE D=710/300 (material) | 202.91 |
| 3MRC32P059 | u | REDUCCION CONCENTRICA GALVA SEGMENTADO ST EXTRAFLEX MB-32 CONAIRE D=710/355 (material) | 208.25 |
| 3MRC32P060 | u | REDUCCION CONCENTRICA GALVA SEGMENTADO ST EXTRAFLEX MB-32 CONAIRE D=710/400 (material) | 194.26 |
| 3MRC32P061 | u | REDUCCION CONCENTRICA GALVA SEGMENTADO ST EXTRAFLEX MB-32 CONAIRE D=710/450 (material) | 202.09 |
| 3MRC32P062 | u | REDUCCION CONCENTRICA GALVA SEGMENTADO ST EXTRAFLEX MB-32 CONAIRE D=710/500 (material) | 198.71 |
| 3MRC32P063 | u | REDUCCION CONCENTRICA GALVA SEGMENTADO ST EXTRAFLEX MB-32 CONAIRE D=710/560 (material) | 195.69 |
| 3MRC32P064 | u | REDUCCION CONCENTRICA GALVA SEGMENTADO ST EXTRAFLEX MB-32 CONAIRE D=710/600 (material) | 197.49 |
| 3MRC32P065 | u | REDUCCION CONCENTRICA GALVA SEGMENTADO ST EXTRAFLEX MB-32 CONAIRE D=710/630 (material) | 197.52 |
| 3MRC32P066 | u | REDUCCION CONCENTRICA GALVA SEGMENTADO ST EXTRAFLEX MB-32 CONAIRE D=800/300 (material) | 281.49 |
| 3MRC32P067 | u | REDUCCION CONCENTRICA GALVA SEGMENTADO ST EXTRAFLEX MB-32 CONAIRE D=800/355 (material) | 276.18 |
| 3MRC32P068 | u | REDUCCION CONCENTRICA GALVA SEGMENTADO ST EXTRAFLEX MB-32 CONAIRE D=800/400 (material) | 271.23 |
| 3MRC32P069 | u | REDUCCION CONCENTRICA GALVA SEGMENTADO ST EXTRAFLEX MB-32 CONAIRE D=800/450 (material) | 266.12 |
| 3MRC32P070 | u | REDUCCION CONCENTRICA GALVA SEGMENTADO ST EXTRAFLEX MB-32 CONAIRE D=800/500 (material) | 259.98 |
| 3MRC32P071 | u | REDUCCION CONCENTRICA GALVA SEGMENTADO ST EXTRAFLEX MB-32 CONAIRE D=800/560 (material) | 252.93 |
| 3MRC32P072 | u | REDUCCION CONCENTRICA GALVA SEGMENTADO ST EXTRAFLEX MB-32 CONAIRE D=800/600 (material) | 248.77 |
| 3MRC32P073 | u | REDUCCION CONCENTRICA GALVA SEGMENTADO ST EXTRAFLEX MB-32 CONAIRE D=800/630 (material) | 247.99 |
| 3MRC32P074 | u | REDUCCION CONCENTRICA GALVA SEGMENTADO ST EXTRAFLEX MB-32 CONAIRE D=800/710 (material) | 244.2 |
| 3MTS932P001 | u | TE SIMPLE GALVA 90º SEGMENTADA ST EXTRAFLEX MB-32 CONAIRE D=100 (material) | 21.47 |
| 3MTS932P002 | u | TE SIMPLE GALVA 90º SEGMENTADA ST EXTRAFLEX MB-32 CONAIRE D=125 (material) | 22.9 |
| 3MTS932P003 | u | TE SIMPLE GALVA 90º SEGMENTADA ST EXTRAFLEX MB-32 CONAIRE D=150 (material) | 32.34 |
| 3MTS932P004 | u | TE SIMPLE GALVA 90º SEGMENTADA ST EXTRAFLEX MB-32 CONAIRE D=200 (material) | 42.98 |
| 3MTS932P005 | u | TE SIMPLE GALVA 90º SEGMENTADA ST EXTRAFLEX MB-32 CONAIRE D=250 (material) | 63.28 |
| 3MTS932P006 | u | TE SIMPLE GALVA 90º SEGMENTADA ST EXTRAFLEX MB-32 CONAIRE D=300 (material) | 65.98 |
| 3MTS932P007 | u | TE SIMPLE GALVA 90º SEGMENTADA ST EXTRAFLEX MB-32 CONAIRE D=355 (material) | 91.35 |
| 3MTS932P008 | u | TE SIMPLE GALVA 90º SEGMENTADA ST EXTRAFLEX MB-32 CONAIRE D=400 (material) | 111.39 |
| 3MTS932P009 | u | TE SIMPLE GALVA 90º SEGMENTADA ST EXTRAFLEX MB-32 CONAIRE D=450 (material) | 122.02 |
| 3MTS932P010 | u | TE SIMPLE GALVA 90º SEGMENTADA ST EXTRAFLEX MB-32 CONAIRE D=500 (material) | 161.76 |
| 3MTS932P011 | u | TE SIMPLE GALVA 90º SEGMENTADA ST EXTRAFLEX MB-32 CONAIRE D=560 (material) | 191.08 |
| 3MTS932P012 | u | TE SIMPLE GALVA 90º SEGMENTADA ST EXTRAFLEX MB-32 CONAIRE D=600 (material) | 217.07 |
| 3MTS932P013 | u | TE SIMPLE GALVA 90º SEGMENTADA ST EXTRAFLEX MB-32 CONAIRE D=630 (material) | 233.64 |
| 3MTS932P014 | u | TE SIMPLE GALVA 90º SEGMENTADA ST EXTRAFLEX MB-32 CONAIRE D=710 (material) | 291.9 |
| 3MTS932P015 | u | TE SIMPLE GALVA 90º SEGMENTADA ST EXTRAFLEX MB-32 CONAIRE D=800 (material) | 381.26 |
| 3MT32P001 | u | TAPA CIEGA GALVA SEGMENTADA ST EXTRAFLEX MB-32 CONAIRE D=100 (material) | 6.15 |
| 3MT32P002 | u | TAPA CIEGA GALVA SEGMENTADA ST EXTRAFLEX MB-32 CONAIRE D=125 (material) | 6.69 |
| 3MT32P003 | u | TAPA CIEGA GALVA SEGMENTADA ST EXTRAFLEX MB-32 CONAIRE D=150 (material) | 7.14 |
| 3MT32P004 | u | TAPA CIEGA GALVA SEGMENTADA ST EXTRAFLEX MB-32 CONAIRE D=200 (material) | 8.55 |
| 3MT32P005 | u | TAPA CIEGA GALVA SEGMENTADA ST EXTRAFLEX MB-32 CONAIRE D=250 (material) | 13.65 |
| 3MT32P006 | u | TAPA CIEGA GALVA SEGMENTADA ST EXTRAFLEX MB-32 CONAIRE D=300 (material) | 24.73 |
| 3MT32P007 | u | TAPA CIEGA GALVA SEGMENTADA ST EXTRAFLEX MB-32 CONAIRE D=355 (material) | 36.5 |
| 3MT32P008 | u | TAPA CIEGA GALVA SEGMENTADA ST EXTRAFLEX MB-32 CONAIRE D=400 (material) | 42.81 |
| 3MT32P009 | u | TAPA CIEGA GALVA SEGMENTADA ST EXTRAFLEX MB-32 CONAIRE D=450 (material) | 50.56 |
| 3MT32P010 | u | TAPA CIEGA GALVA SEGMENTADA ST EXTRAFLEX MB-32 CONAIRE D=500 (material) | 57.05 |
| 3MT32P011 | u | TAPA CIEGA GALVA SEGMENTADA ST EXTRAFLEX MB-32 CONAIRE D=560 (material) | 67.91 |
| 3MT32P012 | u | TAPA CIEGA GALVA SEGMENTADA ST EXTRAFLEX MB-32 CONAIRE D=600 (material) | 76.2 |
| 3MT32P013 | u | TAPA CIEGA GALVA SEGMENTADA ST EXTRAFLEX MB-32 CONAIRE D=630 (material) | 84.52 |
| 3MT32P014 | u | TAPA CIEGA GALVA SEGMENTADA ST EXTRAFLEX MB-32 CONAIRE D=710 (material) | 99 |
| 3MT32P015 | u | TAPA CIEGA GALVA SEGMENTADA ST EXTRAFLEX MB-32 CONAIRE D=800 (material) | 115.96 |
| 3MCR32P002 | u | COMPUERTA REGULACION GALVA SEGMENTADO ST EXTRAFLEX MB-32 CONAIRE Ø 125 (material) | 42.5 |
| 3MCR32P003 | u | COMPUERTA REGULACION GALVA SEGMENTADO ST EXTRAFLEX MB-32 CONAIRE Ø 150 (material) | 44.26 |
| 3MCR32P004 | u | COMPUERTA REGULACION GALVA SEGMENTADO ST EXTRAFLEX MB-32 CONAIRE Ø 200 (material) | 46.93 |
| 3MCR32P005 | u | COMPUERTA REGULACION GALVA SEGMENTADO ST EXTRAFLEX MB-32 CONAIRE Ø 320 (material) | 53.08 |
| 3MCR32P006 | u | COMPUERTA REGULACION GALVA SEGMENTADO ST EXTRAFLEX MB-32 CONAIRE Ø 300 (material) | 59.44 |
| 3MCR32P007 | u | COMPUERTA REGULACION GALVA SEGMENTADO ST EXTRAFLEX MB-32 CONAIRE Ø 355 (material) | 66.05 |
| 3MCR32P008 | u | COMPUERTA REGULACION GALVA SEGMENTADO ST EXTRAFLEX MB-32 CONAIRE Ø 400 (material) | 70.99 |
| 3MCR32P009 | u | COMPUERTA REGULACION GALVA SEGMENTADO ST EXTRAFLEX MB-32 CONAIRE Ø 450 (material) | 76.38 |
| 3MCR32P010 | u | COMPUERTA REGULACION GALVA SEGMENTADO ST EXTRAFLEX MB-32 CONAIRE Ø 500 (material) | 83.85 |
| 3MCR32P011 | u | COMPUERTA REGULACION GALVA SEGMENTADO ST EXTRAFLEX MB-32 CONAIRE Ø 560 (material) | 99.66 |
| 3MCR32P012 | u | COMPUERTA REGULACION GALVA SEGMENTADO ST EXTRAFLEX MB-32 CONAIRE Ø 600 (material) | 102.92 |
| 3MCR32P013 | u | COMPUERTA REGULACION GALVA SEGMENTADO ST EXTRAFLEX MB-32 CONAIRE Ø 630 (material) | 114.38 |
| 3MCR32A002 | u | COMPUERTA REGULACION GALVA SEGMENTADO ST EXTRAFLEX AL-32 CONAIRE Ø 125 (material) | 46.25 |
| 3MCR32A003 | u | COMPUERTA REGULACION GALVA SEGMENTADO ST EXTRAFLEX AL-32 CONAIRE Ø 150 (material) | 48.74 |
| 3MCR32A004 | u | COMPUERTA REGULACION GALVA SEGMENTADO ST EXTRAFLEX AL-32 CONAIRE Ø 200 (material) | 52.91 |
| 3MCR32A005 | u | COMPUERTA REGULACION GALVA SEGMENTADO ST EXTRAFLEX AL-32 CONAIRE Ø 320 (material) | 60.56 |
| 3MCR32A006 | u | COMPUERTA REGULACION GALVA SEGMENTADO ST EXTRAFLEX AL-32 CONAIRE Ø 300 (material) | 68.42 |
| 3MCR32A007 | u | COMPUERTA REGULACION GALVA SEGMENTADO ST EXTRAFLEX AL-32 CONAIRE Ø 355 (material) | 76.68 |
| 3MCR32A008 | u | COMPUERTA REGULACION GALVA SEGMENTADO ST EXTRAFLEX AL-32 CONAIRE Ø 400 (material) | 82.98 |
| 3MCR32A009 | u | COMPUERTA REGULACION GALVA SEGMENTADO ST EXTRAFLEX AL-32 CONAIRE Ø 450 (material) | 89.87 |
| 3MCR32A010 | u | COMPUERTA REGULACION GALVA SEGMENTADO ST EXTRAFLEX AL-32 CONAIRE Ø 500 (material) | 98.81 |
| 3MCR32A011 | u | COMPUERTA REGULACION GALVA SEGMENTADO ST EXTRAFLEX AL-32 CONAIRE Ø 560 (material) | 116.44 |
| 3MCR32A012 | u | COMPUERTA REGULACION GALVA SEGMENTADO ST EXTRAFLEX AL-32 CONAIRE Ø 600 (material) | 120.89 |
| 3MCR32A013 | u | COMPUERTA REGULACION GALVA SEGMENTADO ST EXTRAFLEX AL-32 CONAIRE Ø 630 (material) | 133.25 |

###### 0303010108 JG DECOR IF-AL

###### JGDEAL9 9 mm

###### JGDEAL9MR Modulos Rectos

###### JGDEALMR1500 MODULO RECTO 1500

| Código | Ud | Descripción | Precio |
|---|---|---|---|
| 5MMR1509P001 | ml | TUBO LISO GALVA ST DECOR MB-9 CONAIRE D=1500x250 (material) | 66.29 |
| 5MMR1509P002 | ml | TUBO LISO GALVA ST DECOR MB-9 CONAIRE D=1500x300 (material) | 79.81 |
| 5MMR1509P003 | ml | TUBO LISO GALVA ST DECOR MB-9 CONAIRE D=1500x355 (material) | 91.57 |
| 5MMR1509P004 | ml | TUBO LISO GALVA ST DECOR MB-9 CONAIRE D=1500x400 (material) | 102.07 |
| 5MMR1509P005 | ml | TUBO LISO GALVA ST DECOR MB-9 CONAIRE D=1500x450 (material) | 107.28 |
| 5MMR1509P006 | ml | TUBO LISO GALVA ST DECOR MB-9 CONAIRE D=1500x500 (material) | 142.1 |
| 5MMR1509P007 | ml | TUBO LISO GALVA ST DECOR MB-9 CONAIRE D=1500x560 (material) | 160.32 |
| 5MMR1509P008 | ml | TUBO LISO GALVA ST DECOR MB-9 CONAIRE D=1500x600 (material) | 172.34 |
| 5MMR1509P009 | ml | TUBO LISO GALVA ST DECOR MB-9 CONAIRE D=1500x630 (material) | 186.76 |
| 5MMR1509P010 | ml | TUBO LISO GALVA ST DECOR MB-9 CONAIRE D=1500x710 (material) | 252.96 |
| 5MMR1509P011 | ml | TUBO LISO GALVA ST DECOR MB-9 CONAIRE D=1500x800 (material) | 283.13 |
| 5MMR1509A001 | ml | TUBO LISO GALVA ST DECOR AL-9 CONAIRE D=1500x250 (material) | 64.24 |
| 5MMR1509A002 | ml | TUBO LISO GALVA ST DECOR AL-9 CONAIRE D=1500x300 (material) | 77.23 |
| 5MMR1509A003 | ml | TUBO LISO GALVA ST DECOR AL-9 CONAIRE D=1500x355 (material) | 88.55 |
| 5MMR1509A004 | ml | TUBO LISO GALVA ST DECOR AL-9 CONAIRE D=1500x400 (material) | 98.65 |
| 5MMR1509A005 | ml | TUBO LISO GALVA ST DECOR AL-9 CONAIRE D=1500x450 (material) | 104.25 |
| 5MMR1509A006 | ml | TUBO LISO GALVA ST DECOR AL-9 CONAIRE D=1500x500 (material) | 137.34 |
| 5MMR1509A007 | ml | TUBO LISO GALVA ST DECOR AL-9 CONAIRE D=1500x560 (material) | 154.98 |
| 5MMR1509A008 | ml | TUBO LISO GALVA ST DECOR AL-9 CONAIRE D=1500x600 (material) | 166.63 |
| 5MMR1509A009 | ml | TUBO LISO GALVA ST DECOR AL-9 CONAIRE D=1500x630 (material) | 180.61 |
| 5MMR1509A010 | ml | TUBO LISO GALVA ST DECOR AL-9 CONAIRE D=1500x710 (material) | 245.61 |
| 5MMR1509A011 | ml | TUBO LISO GALVA ST DECOR AL-9 CONAIRE D=1500x800 (material) | 274.93 |

###### JGDEALMR1000 MODULO RECTO 1000

| Código | Ud | Descripción | Precio |
|---|---|---|---|
| 5MMR1009P001 | ml | TUBO LISO GALVA ST DECOR MB-9 CONAIRE D=1000x250 (material) | 47.55 |
| 5MMR1009P002 | ml | TUBO LISO GALVA ST DECOR MB-9 CONAIRE D=1000x300 (material) | 56.5 |
| 5MMR1009P003 | ml | TUBO LISO GALVA ST DECOR MB-9 CONAIRE D=1000x355 (material) | 64.34 |
| 5MMR1009P004 | ml | TUBO LISO GALVA ST DECOR MB-9 CONAIRE D=1000x400 (material) | 71.2 |
| 5MMR1009P005 | ml | TUBO LISO GALVA ST DECOR MB-9 CONAIRE D=1000x450 (material) | 74.13 |
| 5MMR1009P006 | ml | TUBO LISO GALVA ST DECOR MB-9 CONAIRE D=1000x500 (material) | 96.79 |
| 5MMR1009P007 | ml | TUBO LISO GALVA ST DECOR MB-9 CONAIRE D=1000x560 (material) | 108.81 |
| 5MMR1009P008 | ml | TUBO LISO GALVA ST DECOR MB-9 CONAIRE D=1000x600 (material) | 116.68 |
| 5MMR1009P009 | ml | TUBO LISO GALVA ST DECOR MB-9 CONAIRE D=1000x630 (material) | 126.23 |
| 5MMR1009P010 | ml | TUBO LISO GALVA ST DECOR MB-9 CONAIRE D=1000x710 (material) | 170.57 |
| 5MMR1009P011 | ml | TUBO LISO GALVA ST DECOR MB-9 CONAIRE D=1000x800 (material) | 190.61 |
| 5MMR1009A001 | ml | TUBO LISO GALVA ST DECOR AL-9 CONAIRE D=1000x250 (material) | 45.06 |
| 5MMR1009A002 | ml | TUBO LISO GALVA ST DECOR AL-9 CONAIRE D=1000x300 (material) | 53.65 |
| 5MMR1009A003 | ml | TUBO LISO GALVA ST DECOR AL-9 CONAIRE D=1000x355 (material) | 61.2 |
| 5MMR1009A004 | ml | TUBO LISO GALVA ST DECOR AL-9 CONAIRE D=1000x400 (material) | 67.79 |
| 5MMR1009A005 | ml | TUBO LISO GALVA ST DECOR AL-9 CONAIRE D=1000x450 (material) | 70.99 |
| 5MMR1009A006 | ml | TUBO LISO GALVA ST DECOR AL-9 CONAIRE D=1000x500 (material) | 92.91 |
| 5MMR1009A007 | ml | TUBO LISO GALVA ST DECOR AL-9 CONAIRE D=1000x560 (material) | 104.54 |
| 5MMR1009A008 | ml | TUBO LISO GALVA ST DECOR AL-9 CONAIRE D=1000x600 (material) | 112.17 |
| 5MMR1009A009 | ml | TUBO LISO GALVA ST DECOR AL-9 CONAIRE D=1000x630 (material) | 121.42 |
| 5MMR1009A010 | ml | TUBO LISO GALVA ST DECOR AL-9 CONAIRE D=1000x710 (material) | 164.96 |
| 5MMR1009A011 | ml | TUBO LISO GALVA ST DECOR AL-9 CONAIRE D=1000x800 (material) | 184.44 |

###### JGDEALMR500 MODULO RECTO 500

| Código | Ud | Descripción | Precio |
|---|---|---|---|
| 5MMR0509P001 | ml | TUBO LISO GALVA ST DECOR MB-9 CONAIRE D=500x250 (material) | 27.89 |
| 5MMR0509P002 | ml | TUBO LISO GALVA ST DECOR MB-9 CONAIRE D=500x300 (material) | 32.26 |
| 5MMR0509P003 | ml | TUBO LISO GALVA ST DECOR MB-9 CONAIRE D=500x355 (material) | 36.18 |
| 5MMR0509P004 | ml | TUBO LISO GALVA ST DECOR MB-9 CONAIRE D=500x400 (material) | 39.61 |
| 5MMR0509P005 | ml | TUBO LISO GALVA ST DECOR MB-9 CONAIRE D=500x450 (material) | 40.88 |
| 5MMR0509P006 | ml | TUBO LISO GALVA ST DECOR MB-9 CONAIRE D=500x500 (material) | 52.21 |
| 5MMR0509P007 | ml | TUBO LISO GALVA ST DECOR MB-9 CONAIRE D=500x560 (material) | 58.21 |
| 5MMR0509P008 | ml | TUBO LISO GALVA ST DECOR MB-9 CONAIRE D=500x600 (material) | 62.15 |
| 5MMR0509P009 | ml | TUBO LISO GALVA ST DECOR MB-9 CONAIRE D=500x630 (material) | 67.03 |
| 5MMR0509P010 | ml | TUBO LISO GALVA ST DECOR MB-9 CONAIRE D=500x710 (material) | 89.3 |
| 5MMR0509P011 | ml | TUBO LISO GALVA ST DECOR MB-9 CONAIRE D=500x800 (material) | 99.42 |
| 5MMR0509A001 | ml | TUBO LISO GALVA ST DECOR AL-9 CONAIRE D=500x250 (material) | 26.08 |
| 5MMR0509A002 | ml | TUBO LISO GALVA ST DECOR AL-9 CONAIRE D=500x300 (material) | 30.28 |
| 5MMR0509A003 | ml | TUBO LISO GALVA ST DECOR AL-9 CONAIRE D=500x355 (material) | 34.05 |
| 5MMR0509A004 | ml | TUBO LISO GALVA ST DECOR AL-9 CONAIRE D=500x400 (material) | 37.35 |
| 5MMR0509A005 | ml | TUBO LISO GALVA ST DECOR AL-9 CONAIRE D=500x450 (material) | 38.74 |
| 5MMR0509A006 | ml | TUBO LISO GALVA ST DECOR AL-9 CONAIRE D=500x500 (material) | 49.7 |
| 5MMR0509A007 | ml | TUBO LISO GALVA ST DECOR AL-9 CONAIRE D=500x560 (material) | 55.52 |
| 5MMR0509A008 | ml | TUBO LISO GALVA ST DECOR AL-9 CONAIRE D=500x600 (material) | 59.33 |
| 5MMR0509A009 | ml | TUBO LISO GALVA ST DECOR AL-9 CONAIRE D=500x630 (material) | 64.06 |
| 5MMR0509A010 | ml | TUBO LISO GALVA ST DECOR AL-9 CONAIRE D=500x710 (material) | 85.93 |
| 5MMR0509A011 | ml | TUBO LISO GALVA ST DECOR AL-9 CONAIRE D=500x800 (material) | 95.77 |

###### JGDEAL9COD Codos

###### JGDEALCOD45 CODOS 45º

| Código | Ud | Descripción | Precio |
|---|---|---|---|
| 5MCO409P001 | u | CODO GALVA 45º SEGMENTADO JG DECOR MB-9 CONAIRE D=250 (material) | 31.22 |
| 5MCO409P002 | u | CODO GALVA 45º SEGMENTADO JG DECOR MB-9 CONAIRE D=300 (material) | 33.82 |
| 5MCO409P003 | u | CODO GALVA 45º SEGMENTADO JG DECOR MB-9 CONAIRE D=355 (material) | 44.79 |
| 5MCO409P004 | u | CODO GALVA 45º SEGMENTADO JG DECOR MB-9 CONAIRE D=400 (material) | 52.56 |
| 5MCO409P005 | u | CODO GALVA 45º SEGMENTADO JG DECOR MB-9 CONAIRE D=450 (material) | 61.29 |
| 5MCO409P006 | u | CODO GALVA 45º SEGMENTADO JG DECOR MB-9 CONAIRE D=500 (material) | 74.56 |
| 5MCO409P007 | u | CODO GALVA 45º SEGMENTADO JG DECOR MB-9 CONAIRE D=560 (material) | 88.89 |
| 5MCO409P008 | u | CODO GALVA 45º SEGMENTADO JG DECOR MB-9 CONAIRE D=600 (material) | 109.59 |
| 5MCO409P009 | u | CODO GALVA 45º SEGMENTADO JG DECOR MB-9 CONAIRE D=630 (material) | 118.62 |
| 5MCO409P010 | u | CODO GALVA 45º SEGMENTADO JG DECOR MB-9 CONAIRE D=710 (material) | 142.53 |
| 5MCO409P011 | u | CODO GALVA 45º SEGMENTADO JG DECOR MB-9 CONAIRE D=800 (material) | 190.17 |
| 5MCO409A001 | u | CODO GALVA 45º SEGMENTADO JG DECOR AL-9 CONAIRE D=250 (material) | 30.12 |
| 5MCO409A002 | u | CODO GALVA 45º SEGMENTADO JG DECOR AL-9 CONAIRE D=300 (material) | 32.61 |
| 5MCO409A003 | u | CODO GALVA 45º SEGMENTADO JG DECOR AL-9 CONAIRE D=355 (material) | 43.16 |
| 5MCO409A004 | u | CODO GALVA 45º SEGMENTADO JG DECOR AL-9 CONAIRE D=400 (material) | 50.58 |
| 5MCO409A005 | u | CODO GALVA 45º SEGMENTADO JG DECOR AL-9 CONAIRE D=450 (material) | 58.96 |
| 5MCO409A006 | u | CODO GALVA 45º SEGMENTADO JG DECOR AL-9 CONAIRE D=500 (material) | 71.91 |
| 5MCO409A007 | u | CODO GALVA 45º SEGMENTADO JG DECOR AL-9 CONAIRE D=560 (material) | 85.66 |
| 5MCO409A008 | u | CODO GALVA 45º SEGMENTADO JG DECOR AL-9 CONAIRE D=600 (material) | 105.85 |
| 5MCO409A009 | u | CODO GALVA 45º SEGMENTADO JG DECOR AL-9 CONAIRE D=630 (material) | 114.57 |
| 5MCO409A010 | u | CODO GALVA 45º SEGMENTADO JG DECOR AL-9 CONAIRE D=710 (material) | 137.58 |
| 5MCO409A011 | u | CODO GALVA 45º SEGMENTADO JG DECOR AL-9 CONAIRE D=800 (material) | 184.13 |

###### JGDEALCOD90 CODOS 90º

| Código | Ud | Descripción | Precio |
|---|---|---|---|
| 5MCO909P001 | u | CODO GALVA 90º SEGMENTADO JG DECOR MB-9 CONAIRE D=250 (material) | 51.34 |
| 5MCO909P002 | u | CODO GALVA 90º SEGMENTADO JG DECOR MB-9 CONAIRE D=300 (material) | 56.46 |
| 5MCO909P003 | u | CODO GALVA 90º SEGMENTADO JG DECOR MB-9 CONAIRE D=355 (material) | 78.05 |
| 5MCO909P004 | u | CODO GALVA 90º SEGMENTADO JG DECOR MB-9 CONAIRE D=400 (material) | 94.45 |
| 5MCO909P005 | u | CODO GALVA 90º SEGMENTADO JG DECOR MB-9 CONAIRE D=450 (material) | 103.26 |
| 5MCO909P006 | u | CODO GALVA 90º SEGMENTADO JG DECOR MB-9 CONAIRE D=500 (material) | 134.19 |
| 5MCO909P007 | u | CODO GALVA 90º SEGMENTADO JG DECOR MB-9 CONAIRE D=560 (material) | 156.43 |
| 5MCO909P008 | u | CODO GALVA 90º SEGMENTADO JG DECOR MB-9 CONAIRE D=600 (material) | 179.02 |
| 5MCO909P009 | u | CODO GALVA 90º SEGMENTADO JG DECOR MB-9 CONAIRE D=630 (material) | 193.42 |
| 5MCO909P010 | u | CODO GALVA 90º SEGMENTADO JG DECOR MB-9 CONAIRE D=710 (material) | 241.66 |
| 5MCO909P011 | u | CODO GALVA 90º SEGMENTADO JG DECOR MB-9 CONAIRE D=800 (material) | 335.04 |
| 5MCO909A001 | u | CODO GALVA 90º SEGMENTADO JG DECOR AL-9 CONAIRE D=250 (material) | 47.81 |
| 5MCO909A002 | u | CODO GALVA 90º SEGMENTADO JG DECOR AL-9 CONAIRE D=300 (material) | 52.99 |
| 5MCO909A003 | u | CODO GALVA 90º SEGMENTADO JG DECOR AL-9 CONAIRE D=355 (material) | 72.98 |
| 5MCO909A004 | u | CODO GALVA 90º SEGMENTADO JG DECOR AL-9 CONAIRE D=400 (material) | 83.93 |
| 5MCO909A005 | u | CODO GALVA 90º SEGMENTADO JG DECOR AL-9 CONAIRE D=450 (material) | 99.42 |
| 5MCO909A006 | u | CODO GALVA 90º SEGMENTADO JG DECOR AL-9 CONAIRE D=500 (material) | 129.57 |
| 5MCO909A007 | u | CODO GALVA 90º SEGMENTADO JG DECOR AL-9 CONAIRE D=560 (material) | 150.87 |
| 5MCO909A008 | u | CODO GALVA 90º SEGMENTADO JG DECOR AL-9 CONAIRE D=600 (material) | 172.52 |
| 5MCO909A009 | u | CODO GALVA 90º SEGMENTADO JG DECOR AL-9 CONAIRE D=630 (material) | 186.32 |
| 5MCO909A010 | u | CODO GALVA 90º SEGMENTADO JG DECOR AL-9 CONAIRE D=710 (material) | 232.8 |
| 5MCO909A011 | u | CODO GALVA 90º SEGMENTADO JG DECOR AL-9 CONAIRE D=800 (material) | 324.03 |

###### JGDEAL9RED Reducciones

| Código | Ud | Descripción | Precio |
|---|---|---|---|
| 5MRC09P001 | u | REDUCCION CONCENTRICA GALVA SEGMENTADA JG DECOR MB-9 CONAIRE D=300/250 (material) | 44.01 |
| 5MRC09P002 | u | REDUCCION CONCENTRICA GALVA SEGMENTADA JG DECOR MB-9 CONAIRE D=355/250 (material) | 49.83 |
| 5MRC09P003 | u | REDUCCION CONCENTRICA GALVA SEGMENTADA JG DECOR MB-9 CONAIRE D=355/300 (material) | 49.77 |
| 5MRC09P004 | u | REDUCCION CONCENTRICA GALVA SEGMENTADA JG DECOR MB-9 CONAIRE D=400/250 (material) | 63.59 |
| 5MRC09P005 | u | REDUCCION CONCENTRICA GALVA SEGMENTADA JG DECOR MB-9 CONAIRE D=400/300 (material) | 63.43 |
| 5MRC09P006 | u | REDUCCION CONCENTRICA GALVA SEGMENTADA JG DECOR MB-9 CONAIRE D=400/355 (material) | 64.06 |
| 5MRC09P007 | u | REDUCCION CONCENTRICA GALVA SEGMENTADA JG DECOR MB-9 CONAIRE D=450/250 (material) | 72.78 |
| 5MRC09P008 | u | REDUCCION CONCENTRICA GALVA SEGMENTADA JG DECOR MB-9 CONAIRE D=450/300 (material) | 71.78 |
| 5MRC09P009 | u | REDUCCION CONCENTRICA GALVA SEGMENTADA JG DECOR MB-9 CONAIRE D=450/355 (material) | 71.12 |
| 5MRC09P010 | u | REDUCCION CONCENTRICA GALVA SEGMENTADA JG DECOR MB-9 CONAIRE D=450/400 (material) | 73.15 |
| 5MRC09P011 | u | REDUCCION CONCENTRICA GALVA SEGMENTADA JG DECOR MB-9 CONAIRE D=500/250 (material) | 90.53 |
| 5MRC09P012 | u | REDUCCION CONCENTRICA GALVA SEGMENTADA JG DECOR MB-9 CONAIRE D=500/300 (material) | 88.62 |
| 5MRC09P013 | u | REDUCCION CONCENTRICA GALVA SEGMENTADA JG DECOR MB-9 CONAIRE D=500/355 (material) | 87.22 |
| 5MRC09P014 | u | REDUCCION CONCENTRICA GALVA SEGMENTADA JG DECOR MB-9 CONAIRE D=500/400 (material) | 86.12 |
| 5MRC09P015 | u | REDUCCION CONCENTRICA GALVA SEGMENTADA JG DECOR MB-9 CONAIRE D=500/450 (material) | 85.98 |
| 5MRC09P016 | u | REDUCCION CONCENTRICA GALVA SEGMENTADA JG DECOR MB-9 CONAIRE D=560/250 (material) | 128.1 |
| 5MRC09P017 | u | REDUCCION CONCENTRICA GALVA SEGMENTADA JG DECOR MB-9 CONAIRE D=560/300 (material) | 112.52 |
| 5MRC09P018 | u | REDUCCION CONCENTRICA GALVA SEGMENTADA JG DECOR MB-9 CONAIRE D=560/355 (material) | 110.62 |
| 5MRC09P019 | u | REDUCCION CONCENTRICA GALVA SEGMENTADA JG DECOR MB-9 CONAIRE D=560/400 (material) | 109.29 |
| 5MRC09P020 | u | REDUCCION CONCENTRICA GALVA SEGMENTADA JG DECOR MB-9 CONAIRE D=560/450 (material) | 108.44 |
| 5MRC09P021 | u | REDUCCION CONCENTRICA GALVA SEGMENTADA JG DECOR MB-9 CONAIRE D=560/500 (material) | 108.7 |
| 5MRC09P022 | u | REDUCCION CONCENTRICA GALVA SEGMENTADA JG DECOR MB-9 CONAIRE D=600/250 (material) | 128.1 |
| 5MRC09P023 | u | REDUCCION CONCENTRICA GALVA SEGMENTADA JG DECOR MB-9 CONAIRE D=600/300 (material) | 126.57 |
| 5MRC09P024 | u | REDUCCION CONCENTRICA GALVA SEGMENTADA JG DECOR MB-9 CONAIRE D=600/355 (material) | 123.98 |
| 5MRC09P025 | u | REDUCCION CONCENTRICA GALVA SEGMENTADA JG DECOR MB-9 CONAIRE D=600/400 (material) | 123.15 |
| 5MRC09P026 | u | REDUCCION CONCENTRICA GALVA SEGMENTADA JG DECOR MB-9 CONAIRE D=600/450 (material) | 139.54 |
| 5MRC09P027 | u | REDUCCION CONCENTRICA GALVA SEGMENTADA JG DECOR MB-9 CONAIRE D=600/500 (material) | 120.18 |
| 5MRC09P028 | u | REDUCCION CONCENTRICA GALVA SEGMENTADA JG DECOR MB-9 CONAIRE D=600/560 (material) | 121.31 |
| 5MRC09P029 | u | REDUCCION CONCENTRICA GALVA SEGMENTADA JG DECOR MB-9 CONAIRE D=630/250 (material) | 145.14 |
| 5MRC09P030 | u | REDUCCION CONCENTRICA GALVA SEGMENTADA JG DECOR MB-9 CONAIRE D=630/300 (material) | 144.92 |
| 5MRC09P031 | u | REDUCCION CONCENTRICA GALVA SEGMENTADA JG DECOR MB-9 CONAIRE D=630/355 (material) | 143.03 |
| 5MRC09P032 | u | REDUCCION CONCENTRICA GALVA SEGMENTADA JG DECOR MB-9 CONAIRE D=630/400 (material) | 142.07 |
| 5MRC09P033 | u | REDUCCION CONCENTRICA GALVA SEGMENTADA JG DECOR MB-9 CONAIRE D=630/450 (material) | 140.67 |
| 5MRC09P034 | u | REDUCCION CONCENTRICA GALVA SEGMENTADA JG DECOR MB-9 CONAIRE D=630/500 (material) | 116.28 |
| 5MRC09P035 | u | REDUCCION CONCENTRICA GALVA SEGMENTADA JG DECOR MB-9 CONAIRE D=630/560 (material) | 140.49 |
| 5MRC09P036 | u | REDUCCION CONCENTRICA GALVA SEGMENTADA JG DECOR MB-9 CONAIRE D=630/600 (material) | 113.84 |
| 5MRC09P037 | u | REDUCCION CONCENTRICA GALVA SEGMENTADA JG DECOR MB-9 CONAIRE D=710/250 (material) | 172.03 |
| 5MRC09P038 | u | REDUCCION CONCENTRICA GALVA SEGMENTADA JG DECOR MB-9 CONAIRE D=710/300 (material) | 162.71 |
| 5MRC09P039 | u | REDUCCION CONCENTRICA GALVA SEGMENTADA JG DECOR MB-9 CONAIRE D=710/355 (material) | 167.52 |
| 5MRC09P040 | u | REDUCCION CONCENTRICA GALVA SEGMENTADA JG DECOR MB-9 CONAIRE D=710/400 (material) | 155.76 |
| 5MRC09P041 | u | REDUCCION CONCENTRICA GALVA SEGMENTADA JG DECOR MB-9 CONAIRE D=710/450 (material) | 161.97 |
| 5MRC09P042 | u | REDUCCION CONCENTRICA GALVA SEGMENTADA JG DECOR MB-9 CONAIRE D=710/500 (material) | 159.28 |
| 5MRC09P043 | u | REDUCCION CONCENTRICA GALVA SEGMENTADA JG DECOR MB-9 CONAIRE D=710/560 (material) | 156.89 |
| 5MRC09P044 | u | REDUCCION CONCENTRICA GALVA SEGMENTADA JG DECOR MB-9 CONAIRE D=710/600 (material) | 159.86 |
| 5MRC09P045 | u | REDUCCION CONCENTRICA GALVA SEGMENTADA JG DECOR MB-9 CONAIRE D=710/630 (material) | 160.45 |
| 5MRC09P046 | u | REDUCCION CONCENTRICA GALVA SEGMENTADA JG DECOR MB-9 CONAIRE D=800/300 (material) | 223.04 |
| 5MRC09P047 | u | REDUCCION CONCENTRICA GALVA SEGMENTADA JG DECOR MB-9 CONAIRE D=800/355 (material) | 218.84 |
| 5MRC09P048 | u | REDUCCION CONCENTRICA GALVA SEGMENTADA JG DECOR MB-9 CONAIRE D=800/400 (material) | 214.91 |
| 5MRC09P049 | u | REDUCCION CONCENTRICA GALVA SEGMENTADA JG DECOR MB-9 CONAIRE D=800/450 (material) | 210.2 |
| 5MRC09P050 | u | REDUCCION CONCENTRICA GALVA SEGMENTADA JG DECOR MB-9 CONAIRE D=800/500 (material) | 205.34 |
| 5MRC09P051 | u | REDUCCION CONCENTRICA GALVA SEGMENTADA JG DECOR MB-9 CONAIRE D=800/560 (material) | 200.31 |
| 5MRC09P052 | u | REDUCCION CONCENTRICA GALVA SEGMENTADA JG DECOR MB-9 CONAIRE D=800/600 (material) | 197.01 |
| 5MRC09P053 | u | REDUCCION CONCENTRICA GALVA SEGMENTADA JG DECOR MB-9 CONAIRE D=800/630 (material) | 197.42 |
| 5MRC09P054 | u | REDUCCION CONCENTRICA GALVA SEGMENTADA JG DECOR MB-9 CONAIRE D=800/710 (material) | 194.41 |
| 5MRC09A001 | u | REDUCCION CONCENTRICA GALVA SEGMENTADA JG DECOR AL-9 CONAIRE D=300/250 (material) | 41.26 |
| 5MRC09A002 | u | REDUCCION CONCENTRICA GALVA SEGMENTADA JG DECOR AL-9 CONAIRE D=355/250 (material) | 46.87 |
| 5MRC09A003 | u | REDUCCION CONCENTRICA GALVA SEGMENTADA JG DECOR AL-9 CONAIRE D=355/300 (material) | 46.81 |
| 5MRC09A004 | u | REDUCCION CONCENTRICA GALVA SEGMENTADA JG DECOR AL-9 CONAIRE D=400/250 (material) | 60.06 |
| 5MRC09A005 | u | REDUCCION CONCENTRICA GALVA SEGMENTADA JG DECOR AL-9 CONAIRE D=400/300 (material) | 59.91 |
| 5MRC09A006 | u | REDUCCION CONCENTRICA GALVA SEGMENTADA JG DECOR AL-9 CONAIRE D=400/355 (material) | 60.51 |
| 5MRC09A007 | u | REDUCCION CONCENTRICA GALVA SEGMENTADA JG DECOR AL-9 CONAIRE D=450/250 (material) | 68.9 |
| 5MRC09A008 | u | REDUCCION CONCENTRICA GALVA SEGMENTADA JG DECOR AL-9 CONAIRE D=450/300 (material) | 67.94 |
| 5MRC09A009 | u | REDUCCION CONCENTRICA GALVA SEGMENTADA JG DECOR AL-9 CONAIRE D=450/355 (material) | 67.31 |
| 5MRC09A010 | u | REDUCCION CONCENTRICA GALVA SEGMENTADA JG DECOR AL-9 CONAIRE D=450/400 (material) | 69.34 |
| 5MRC09A011 | u | REDUCCION CONCENTRICA GALVA SEGMENTADA JG DECOR AL-9 CONAIRE D=500/250 (material) | 86.23 |
| 5MRC09A012 | u | REDUCCION CONCENTRICA GALVA SEGMENTADA JG DECOR AL-9 CONAIRE D=500/300 (material) | 84.41 |
| 5MRC09A013 | u | REDUCCION CONCENTRICA GALVA SEGMENTADA JG DECOR AL-9 CONAIRE D=500/355 (material) | 83.09 |
| 5MRC09A014 | u | REDUCCION CONCENTRICA GALVA SEGMENTADA JG DECOR AL-9 CONAIRE D=500/400 (material) | 82.04 |
| 5MRC09A015 | u | REDUCCION CONCENTRICA GALVA SEGMENTADA JG DECOR AL-9 CONAIRE D=500/450 (material) | 81.9 |
| 5MRC09A016 | u | REDUCCION CONCENTRICA GALVA SEGMENTADA JG DECOR AL-9 CONAIRE D=560/250 (material) | 109.03 |
| 5MRC09A017 | u | REDUCCION CONCENTRICA GALVA SEGMENTADA JG DECOR AL-9 CONAIRE D=560/300 (material) | 107.46 |
| 5MRC09A018 | u | REDUCCION CONCENTRICA GALVA SEGMENTADA JG DECOR AL-9 CONAIRE D=560/355 (material) | 105.65 |
| 5MRC09A019 | u | REDUCCION CONCENTRICA GALVA SEGMENTADA JG DECOR AL-9 CONAIRE D=560/400 (material) | 104.38 |
| 5MRC09A020 | u | REDUCCION CONCENTRICA GALVA SEGMENTADA JG DECOR AL-9 CONAIRE D=560/450 (material) | 103.56 |
| 5MRC09A021 | u | REDUCCION CONCENTRICA GALVA SEGMENTADA JG DECOR AL-9 CONAIRE D=560/500 (material) | 103.81 |
| 5MRC09A022 | u | REDUCCION CONCENTRICA GALVA SEGMENTADA JG DECOR AL-9 CONAIRE D=600/250 (material) | 122.49 |
| 5MRC09A023 | u | REDUCCION CONCENTRICA GALVA SEGMENTADA JG DECOR AL-9 CONAIRE D=600/300 (material) | 121.05 |
| 5MRC09A024 | u | REDUCCION CONCENTRICA GALVA SEGMENTADA JG DECOR AL-9 CONAIRE D=600/355 (material) | 118.57 |
| 5MRC09A025 | u | REDUCCION CONCENTRICA GALVA SEGMENTADA JG DECOR AL-9 CONAIRE D=600/400 (material) | 117.83 |
| 5MRC09A026 | u | REDUCCION CONCENTRICA GALVA SEGMENTADA JG DECOR AL-9 CONAIRE D=600/450 (material) | 133.58 |
| 5MRC09A027 | u | REDUCCION CONCENTRICA GALVA SEGMENTADA JG DECOR AL-9 CONAIRE D=600/500 (material) | 114.99 |
| 5MRC09A028 | u | REDUCCION CONCENTRICA GALVA SEGMENTADA JG DECOR AL-9 CONAIRE D=600/560 (material) | 116.09 |
| 5MRC09A029 | u | REDUCCION CONCENTRICA GALVA SEGMENTADA JG DECOR AL-9 CONAIRE D=630/250 (material) | 138.91 |
| 5MRC09A030 | u | REDUCCION CONCENTRICA GALVA SEGMENTADA JG DECOR AL-9 CONAIRE D=630/300 (material) | 138.75 |
| 5MRC09A031 | u | REDUCCION CONCENTRICA GALVA SEGMENTADA JG DECOR AL-9 CONAIRE D=630/355 (material) | 136.95 |
| 5MRC09A032 | u | REDUCCION CONCENTRICA GALVA SEGMENTADA JG DECOR AL-9 CONAIRE D=630/400 (material) | 136.05 |
| 5MRC09A033 | u | REDUCCION CONCENTRICA GALVA SEGMENTADA JG DECOR AL-9 CONAIRE D=630/450 (material) | 134.71 |
| 5MRC09A034 | u | REDUCCION CONCENTRICA GALVA SEGMENTADA JG DECOR AL-9 CONAIRE D=630/500 (material) | 111.35 |
| 5MRC09A035 | u | REDUCCION CONCENTRICA GALVA SEGMENTADA JG DECOR AL-9 CONAIRE D=630/560 (material) | 134.54 |
| 5MRC09A036 | u | REDUCCION CONCENTRICA GALVA SEGMENTADA JG DECOR AL-9 CONAIRE D=630/600 (material) | 109.01 |
| 5MRC09A037 | u | REDUCCION CONCENTRICA GALVA SEGMENTADA JG DECOR AL-9 CONAIRE D=710/250 (material) | 164.79 |
| 5MRC09A038 | u | REDUCCION CONCENTRICA GALVA SEGMENTADA JG DECOR AL-9 CONAIRE D=710/300 (material) | 155.87 |
| 5MRC09A039 | u | REDUCCION CONCENTRICA GALVA SEGMENTADA JG DECOR AL-9 CONAIRE D=710/355 (material) | 160.5 |
| 5MRC09A040 | u | REDUCCION CONCENTRICA GALVA SEGMENTADA JG DECOR AL-9 CONAIRE D=710/400 (material) | 149.23 |
| 5MRC09A041 | u | REDUCCION CONCENTRICA GALVA SEGMENTADA JG DECOR AL-9 CONAIRE D=710/450 (material) | 155.18 |
| 5MRC09A042 | u | REDUCCION CONCENTRICA GALVA SEGMENTADA JG DECOR AL-9 CONAIRE D=710/500 (material) | 152.61 |
| 5MRC09A043 | u | REDUCCION CONCENTRICA GALVA SEGMENTADA JG DECOR AL-9 CONAIRE D=710/560 (material) | 150.32 |
| 5MRC09A044 | u | REDUCCION CONCENTRICA GALVA SEGMENTADA JG DECOR AL-9 CONAIRE D=710/600 (material) | 153.32 |
| 5MRC09A045 | u | REDUCCION CONCENTRICA GALVA SEGMENTADA JG DECOR AL-9 CONAIRE D=710/630 (material) | 153.91 |
| 5MRC09A046 | u | REDUCCION CONCENTRICA GALVA SEGMENTADA JG DECOR AL-9 CONAIRE D=800/300 (material) | 214.62 |
| 5MRC09A047 | u | REDUCCION CONCENTRICA GALVA SEGMENTADA JG DECOR AL-9 CONAIRE D=800/355 (material) | 210.59 |
| 5MRC09A048 | u | REDUCCION CONCENTRICA GALVA SEGMENTADA JG DECOR AL-9 CONAIRE D=800/400 (material) | 206.8 |
| 5MRC09A049 | u | REDUCCION CONCENTRICA GALVA SEGMENTADA JG DECOR AL-9 CONAIRE D=800/450 (material) | 202.27 |
| 5MRC09A050 | u | REDUCCION CONCENTRICA GALVA SEGMENTADA JG DECOR AL-9 CONAIRE D=800/500 (material) | 197.59 |
| 5MRC09A051 | u | REDUCCION CONCENTRICA GALVA SEGMENTADA JG DECOR AL-9 CONAIRE D=800/560 (material) | 192.78 |
| 5MRC09A052 | u | REDUCCION CONCENTRICA GALVA SEGMENTADA JG DECOR AL-9 CONAIRE D=800/600 (material) | 189.61 |
| 5MRC09A053 | u | REDUCCION CONCENTRICA GALVA SEGMENTADA JG DECOR AL-9 CONAIRE D=800/630 (material) | 190.1 |
| 5MRC09A054 | u | REDUCCION CONCENTRICA GALVA SEGMENTADA JG DECOR AL-9 CONAIRE D=800/710 (material) | 187.2 |

###### JGDEAL9TES TES

| Código | Ud | Descripción | Precio |
|---|---|---|---|
| 5MTS909P001 | u | TE SIMPLE GALVA 90º SEGMENTADA JG DECOR MB-9 CONAIRE D=250 (material) | 55.22 |
| 5MTS909P002 | u | TE SIMPLE GALVA 90º SEGMENTADA JG DECOR MB-9 CONAIRE D=300 (material) | 57.18 |
| 5MTS909P003 | u | TE SIMPLE GALVA 90º SEGMENTADA JG DECOR MB-9 CONAIRE D=355 (material) | 76.36 |
| 5MTS909P004 | u | TE SIMPLE GALVA 90º SEGMENTADA JG DECOR MB-9 CONAIRE D=400 (material) | 93.01 |
| 5MTS909P005 | u | TE SIMPLE GALVA 90º SEGMENTADA JG DECOR MB-9 CONAIRE D=450 (material) | 100.67 |
| 5MTS909P006 | u | TE SIMPLE GALVA 90º SEGMENTADA JG DECOR MB-9 CONAIRE D=500 (material) | 133.66 |
| 5MTS909P007 | u | TE SIMPLE GALVA 90º SEGMENTADA JG DECOR MB-9 CONAIRE D=560 (material) | 156.1 |
| 5MTS909P008 | u | TE SIMPLE GALVA 90º SEGMENTADA JG DECOR MB-9 CONAIRE D=600 (material) | 179.32 |
| 5MTS909P009 | u | TE SIMPLE GALVA 90º SEGMENTADA JG DECOR MB-9 CONAIRE D=630 (material) | 192.19 |
| 5MTS909P010 | u | TE SIMPLE GALVA 90º SEGMENTADA JG DECOR MB-9 CONAIRE D=710 (material) | 238.4 |
| 5MTS909P011 | u | TE SIMPLE GALVA 90º SEGMENTADA JG DECOR MB-9 CONAIRE D=800 (material) | 306.92 |
| 5MTS909A001 | u | TE SIMPLE GALVA 90º SEGMENTADA JG DECOR AL-9 CONAIRE D=250 (material) | 52.6 |
| 5MTS909A002 | u | TE SIMPLE GALVA 90º SEGMENTADA JG DECOR AL-9 CONAIRE D=300 (material) | 54.47 |
| 5MTS909A003 | u | TE SIMPLE GALVA 90º SEGMENTADA JG DECOR AL-9 CONAIRE D=355 (material) | 72.74 |
| 5MTS909A004 | u | TE SIMPLE GALVA 90º SEGMENTADA JG DECOR AL-9 CONAIRE D=400 (material) | 88.85 |
| 5MTS909A005 | u | TE SIMPLE GALVA 90º SEGMENTADA JG DECOR AL-9 CONAIRE D=450 (material) | 96.15 |
| 5MTS909A006 | u | TE SIMPLE GALVA 90º SEGMENTADA JG DECOR AL-9 CONAIRE D=500 (material) | 128.33 |
| 5MTS909A007 | u | TE SIMPLE GALVA 90º SEGMENTADA JG DECOR AL-9 CONAIRE D=560 (material) | 149.83 |
| 5MTS909A008 | u | TE SIMPLE GALVA 90º SEGMENTADA JG DECOR AL-9 CONAIRE D=600 (material) | 172.36 |
| 5MTS909A009 | u | TE SIMPLE GALVA 90º SEGMENTADA JG DECOR AL-9 CONAIRE D=630 (material) | 184.69 |
| 5MTS909A010 | u | TE SIMPLE GALVA 90º SEGMENTADA JG DECOR AL-9 CONAIRE D=710 (material) | 229.2 |
| 5MTS909A011 | u | TE SIMPLE GALVA 90º SEGMENTADA JG DECOR AL-9 CONAIRE D=800 (material) | 296.02 |

###### JGDEAL9TAP Tapas

| Código | Ud | Descripción | Precio |
|---|---|---|---|
| 5MT09P001 | u | TAPA CIEGA GALVA SEGMENTADA JG DECOR MB-9 CONAIRE D=250 (material) | 14.76 |
| 5MT09P002 | u | TAPA CIEGA GALVA SEGMENTADA JG DECOR MB-9 CONAIRE D=300 (material) | 18.7 |
| 5MT09P003 | u | TAPA CIEGA GALVA SEGMENTADA JG DECOR MB-9 CONAIRE D=355 (material) | 28.42 |
| 5MT09P004 | u | TAPA CIEGA GALVA SEGMENTADA JG DECOR MB-9 CONAIRE D=400 (material) | 33.23 |
| 5MT09P005 | u | TAPA CIEGA GALVA SEGMENTADA JG DECOR MB-9 CONAIRE D=450 (material) | 39.58 |
| 5MT09P006 | u | TAPA CIEGA GALVA SEGMENTADA JG DECOR MB-9 CONAIRE D=500 (material) | 41.26 |
| 5MT09P007 | u | TAPA CIEGA GALVA SEGMENTADA JG DECOR MB-9 CONAIRE D=560 (material) | 49.83 |
| 5MT09P008 | u | TAPA CIEGA GALVA SEGMENTADA JG DECOR MB-9 CONAIRE D=600 (material) | 56.67 |
| 5MT09P009 | u | TAPA CIEGA GALVA SEGMENTADA JG DECOR MB-9 CONAIRE D=630 (material) | 63.56 |
| 5MT09P010 | u | TAPA CIEGA GALVA SEGMENTADA JG DECOR MB-9 CONAIRE D=710 (material) | 73.59 |
| 5MT09P011 | u | TAPA CIEGA GALVA SEGMENTADA JG DECOR MB-9 CONAIRE D=800 (material) | 84.84 |
| 5MT09A001 | u | TAPA CIEGA GALVA SEGMENTADA JG DECOR AL-9 CONAIRE D=250 (material) | 13.92 |
| 5MT09A002 | u | TAPA CIEGA GALVA SEGMENTADA JG DECOR AL-9 CONAIRE D=300 (material) | 17.7 |
| 5MT09A003 | u | TAPA CIEGA GALVA SEGMENTADA JG DECOR AL-9 CONAIRE D=355 (material) | 27.04 |
| 5MT09A004 | u | TAPA CIEGA GALVA SEGMENTADA JG DECOR AL-9 CONAIRE D=400 (material) | 31.66 |
| 5MT09A005 | u | TAPA CIEGA GALVA SEGMENTADA JG DECOR AL-9 CONAIRE D=450 (material) | 37.76 |
| 5MT09A006 | u | TAPA CIEGA GALVA SEGMENTADA JG DECOR AL-9 CONAIRE D=500 (material) | 39.39 |
| 5MT09A007 | u | TAPA CIEGA GALVA SEGMENTADA JG DECOR AL-9 CONAIRE D=560 (material) | 47.63 |
| 5MT09A008 | u | TAPA CIEGA GALVA SEGMENTADA JG DECOR AL-9 CONAIRE D=600 (material) | 54.23 |
| 5MT09A009 | u | TAPA CIEGA GALVA SEGMENTADA JG DECOR AL-9 CONAIRE D=630 (material) | 60.87 |
| 5MT09A010 | u | TAPA CIEGA GALVA SEGMENTADA JG DECOR AL-9 CONAIRE D=710 (material) | 70.56 |
| 5MT09A011 | u | TAPA CIEGA GALVA SEGMENTADA JG DECOR AL-9 CONAIRE D=800 (material) | 81.71 |

###### JGDEAL9MAN Manguitos

###### JGDEAL12 13 mm

###### JGDEAL12MR Modulos Rectos

###### JGDEAL12MR1500 MODULO RECTO 1500

| Código | Descripción | Precio |
|---|---|---|
| 5MMR1512P001 | TUBO LISO GALVA ST DECOR MB-13x1500 CONAIRE D=250 (material) | 72.45 |
| 5MMR1512P002 | TUBO LISO GALVA ST DECOR MB-13x1500 CONAIRE D=300 (material) | 87.55 |
| 5MMR1512P003 | TUBO LISO GALVA ST DECOR MB-13x1500 CONAIRE D=355 (material) | 100.65 |
| 5MMR1512P004 | TUBO LISO GALVA ST DECOR MB-13x1500 CONAIRE D=400 (material) | 112.33 |
| 5MMR1512P005 | TUBO LISO GALVA ST DECOR MB-13x1500 CONAIRE D=450 (material) | 116.36 |
| 5MMR1512P006 | TUBO LISO GALVA ST DECOR MB-13x1500 CONAIRE D=500 (material) | 154.49 |
| 5MMR1512P007 | TUBO LISO GALVA ST DECOR MB-13x1500 CONAIRE D=560 (material) | 174.45 |
| 5MMR1512P008 | TUBO LISO GALVA ST DECOR MB-13x1500 CONAIRE D=600 (material) | 187.58 |
| 5MMR1512P009 | TUBO LISO GALVA ST DECOR MB-13x1500 CONAIRE D=630 (material) | 203.34 |
| 5MMR1512P010 | TUBO LISO GALVA ST DECOR MB-13x1500 CONAIRE D=710 (material) | 273.14 |
| 5MMR1512P011 | TUBO LISO GALVA ST DECOR MB-13x1500 CONAIRE D=800 (material) | 305.84 |
| 5MMR1512A001 | TUBO LISO GALVA ST DECOR AL-13x1500 CONAIRE D=250 (material) | 70.4 |
| 5MMR1512A002 | TUBO LISO GALVA ST DECOR AL-13x1500 CONAIRE D=300 (material) | 84.97 |
| 5MMR1512A003 | TUBO LISO GALVA ST DECOR AL-13x1500 CONAIRE D=355 (material) | 97.63 |
| 5MMR1512A004 | TUBO LISO GALVA ST DECOR AL-13x1500 CONAIRE D=400 (material) | 108.91 |
| 5MMR1512A005 | TUBO LISO GALVA ST DECOR AL-13x1500 CONAIRE D=450 (material) | 113.33 |
| 5MMR1512A006 | TUBO LISO GALVA ST DECOR AL-13x1500 CONAIRE D=500 (material) | 149.74 |
| 5MMR1512A007 | TUBO LISO GALVA ST DECOR AL-13x1500 CONAIRE D=560 (material) | 169.12 |
| 5MMR1512A008 | TUBO LISO GALVA ST DECOR AL-13x1500 CONAIRE D=600 (material) | 181.87 |
| 5MMR1512A009 | TUBO LISO GALVA ST DECOR AL-13x1500 CONAIRE D=630 (material) | 197.19 |
| 5MMR1512A010 | TUBO LISO GALVA ST DECOR AL-13x1500 CONAIRE D=710 (material) | 265.79 |
| 5MMR1512A011 | TUBO LISO GALVA ST DECOR AL-13x1500 CONAIRE D=800 (material) | 297.65 |

###### JGDEAL12MR1000 MODULO RECTO 1000

| Código | Ud | Descripción | Precio |
|---|---|---|---|
| 5MMR1012P001 | ml | TUBO LISO GALVA ST DECOR MB-13x1000 CONAIRE D=250 (material) | 51.66 |
| 5MMR1012P002 | ml | TUBO LISO GALVA ST DECOR MB-13x1000 CONAIRE D=300 (material) | 61.66 |
| 5MMR1012P003 | ml | TUBO LISO GALVA ST DECOR MB-13x1000 CONAIRE D=355 (material) | 70.39 |
| 5MMR1012P004 | ml | TUBO LISO GALVA ST DECOR MB-13x1000 CONAIRE D=400 (material) | 78.04 |
| 5MMR1012P005 | ml | TUBO LISO GALVA ST DECOR MB-13x1000 CONAIRE D=450 (material) | 80.18 |
| 5MMR1012P006 | ml | TUBO LISO GALVA ST DECOR MB-13x1000 CONAIRE D=500 (material) | 105.06 |
| 5MMR1012P007 | ml | TUBO LISO GALVA ST DECOR MB-13x1000 CONAIRE D=560 (material) | 118.23 |
| 5MMR1012P008 | ml | TUBO LISO GALVA ST DECOR MB-13x1000 CONAIRE D=600 (material) | 126.84 |
| 5MMR1012P009 | ml | TUBO LISO GALVA ST DECOR MB-13x1000 CONAIRE D=630 (material) | 137.28 |
| 5MMR1012P010 | ml | TUBO LISO GALVA ST DECOR MB-13x1000 CONAIRE D=710 (material) | 184.02 |
| 5MMR1012P011 | ml | TUBO LISO GALVA ST DECOR MB-13x1000 CONAIRE D=800 (material) | 205.75 |
| 5MMR1012A001 | ml | TUBO LISO GALVA ST DECOR AL-13x1000 CONAIRE D=250 (material) | 49.16 |
| 5MMR1012A002 | ml | TUBO LISO GALVA ST DECOR AL-13x1000 CONAIRE D=300 (material) | 58.81 |
| 5MMR1012A003 | ml | TUBO LISO GALVA ST DECOR AL-13x1000 CONAIRE D=355 (material) | 67.25 |
| 5MMR1012A004 | ml | TUBO LISO GALVA ST DECOR AL-13x1000 CONAIRE D=400 (material) | 74.64 |
| 5MMR1012A005 | ml | TUBO LISO GALVA ST DECOR AL-13x1000 CONAIRE D=450 (material) | 77.04 |
| 5MMR1012A006 | ml | TUBO LISO GALVA ST DECOR AL-13x1000 CONAIRE D=500 (material) | 101.18 |
| 5MMR1012A007 | ml | TUBO LISO GALVA ST DECOR AL-13x1000 CONAIRE D=560 (material) | 113.96 |
| 5MMR1012A008 | ml | TUBO LISO GALVA ST DECOR AL-13x1000 CONAIRE D=600 (material) | 122.33 |
| 5MMR1012A009 | ml | TUBO LISO GALVA ST DECOR AL-13x1000 CONAIRE D=630 (material) | 132.47 |
| 5MMR1012A010 | ml | TUBO LISO GALVA ST DECOR AL-13x1000 CONAIRE D=710 (material) | 178.41 |
| 5MMR1012A011 | ml | TUBO LISO GALVA ST DECOR AL-13x1000 CONAIRE D=800 (material) | 199.58 |

###### JGDEAL12MR500 MODULO RECTO 500

| Código | Ud | Descripción | Precio |
|---|---|---|---|
| 5MMR0512P001 | u | TUBO LISO GALVA ST DECOR MB-13x500 CONAIRE D=250 (material) | 29.94 |
| 5MMR0512P002 | u | TUBO LISO GALVA ST DECOR MB-13x500 CONAIRE D=300 (material) | 34.84 |
| 5MMR0512P003 | u | TUBO LISO GALVA ST DECOR MB-13x500 CONAIRE D=355 (material) | 39.21 |
| 5MMR0512P004 | u | TUBO LISO GALVA ST DECOR MB-13x500 CONAIRE D=400 (material) | 43.04 |
| 5MMR0512P005 | u | TUBO LISO GALVA ST DECOR MB-13x500 CONAIRE D=450 (material) | 43.9 |
| 5MMR0512P006 | u | TUBO LISO GALVA ST DECOR MB-13x500 CONAIRE D=500 (material) | 56.34 |
| 5MMR0512P007 | u | TUBO LISO GALVA ST DECOR MB-13x500 CONAIRE D=560 (material) | 62.92 |
| 5MMR0512P008 | u | TUBO LISO GALVA ST DECOR MB-13x500 CONAIRE D=600 (material) | 67.23 |
| 5MMR0512P009 | u | TUBO LISO GALVA ST DECOR MB-13x500 CONAIRE D=630 (material) | 72.55 |
| 5MMR0512P010 | u | TUBO LISO GALVA ST DECOR MB-13x500 CONAIRE D=710 (material) | 96.02 |
| 5MMR0512P011 | u | TUBO LISO GALVA ST DECOR MB-13x500 CONAIRE D=800 (material) | 106.99 |
| 5MMR0512A001 | u | TUBO LISO GALVA ST DECOR AL-13x500 CONAIRE D=250 (material) | 28.13 |
| 5MMR0512A002 | u | TUBO LISO GALVA ST DECOR AL-13x500 CONAIRE D=300 (material) | 32.86 |
| 5MMR0512A003 | u | TUBO LISO GALVA ST DECOR AL-13x500 CONAIRE D=355 (material) | 37.08 |
| 5MMR0512A004 | u | TUBO LISO GALVA ST DECOR AL-13x500 CONAIRE D=400 (material) | 40.77 |
| 5MMR0512A005 | u | TUBO LISO GALVA ST DECOR AL-13x500 CONAIRE D=450 (material) | 41.77 |
| 5MMR0512A006 | u | TUBO LISO GALVA ST DECOR AL-13x500 CONAIRE D=500 (material) | 53.84 |
| 5MMR0512A007 | u | TUBO LISO GALVA ST DECOR AL-13x500 CONAIRE D=560 (material) | 60.23 |
| 5MMR0512A008 | u | TUBO LISO GALVA ST DECOR AL-13x500 CONAIRE D=600 (material) | 64.41 |
| 5MMR0512A009 | u | TUBO LISO GALVA ST DECOR AL-13x500 CONAIRE D=630 (material) | 69.59 |
| 5MMR0512A010 | u | TUBO LISO GALVA ST DECOR AL-13x500 CONAIRE D=710 (material) | 92.66 |
| 5MMR0512A011 | u | TUBO LISO GALVA ST DECOR AL-13x500 CONAIRE D=800 (material) | 103.34 |

###### JGDEAL12COD Codos

###### JGDEAL12COD45 CODOS 45º

| Código | Ud | Descripción | Precio |
|---|---|---|---|
| 5MCO412P001 | u | CODO GALVA 45º SEGMENTADO JG DECOR MB-13 CONAIRE D=250 (material) | 33.23 |
| 5MCO412P002 | u | CODO GALVA 45º SEGMENTADO JG DECOR MB-13 CONAIRE D=300 (material) | 36.17 |
| 5MCO412P003 | u | CODO GALVA 45º SEGMENTADO JG DECOR MB-13 CONAIRE D=355 (material) | 48.39 |
| 5MCO412P004 | u | CODO GALVA 45º SEGMENTADO JG DECOR MB-13 CONAIRE D=400 (material) | 57.18 |
| 5MCO412P005 | u | CODO GALVA 45º SEGMENTADO JG DECOR MB-13 CONAIRE D=450 (material) | 66.96 |
| 5MCO412P006 | u | CODO GALVA 45º SEGMENTADO JG DECOR MB-13 CONAIRE D=500 (material) | 81.19 |
| 5MCO412P007 | u | CODO GALVA 45º SEGMENTADO JG DECOR MB-13 CONAIRE D=560 (material) | 97.27 |
| 5MCO412P008 | u | CODO GALVA 45º SEGMENTADO JG DECOR MB-13 CONAIRE D=600 (material) | 119.5 |
| 5MCO412P009 | u | CODO GALVA 45º SEGMENTADO JG DECOR MB-13 CONAIRE D=630 (material) | 129.43 |
| 5MCO412P010 | u | CODO GALVA 45º SEGMENTADO JG DECOR MB-13 CONAIRE D=710 (material) | 156.08 |
| 5MCO412P011 | u | CODO GALVA 45º SEGMENTADO JG DECOR MB-13 CONAIRE D=800 (material) | 206.99 |
| 5MCO412A001 | u | CODO GALVA 45º SEGMENTADO JG DECOR AL-13 CONAIRE D=250 (material) | 32.12 |
| 5MCO412A002 | u | CODO GALVA 45º SEGMENTADO JG DECOR AL-13 CONAIRE D=300 (material) | 34.95 |
| 5MCO412A003 | u | CODO GALVA 45º SEGMENTADO JG DECOR AL-13 CONAIRE D=355 (material) | 46.75 |
| 5MCO412A004 | u | CODO GALVA 45º SEGMENTADO JG DECOR AL-13 CONAIRE D=400 (material) | 55.2 |
| 5MCO412A005 | u | CODO GALVA 45º SEGMENTADO JG DECOR AL-13 CONAIRE D=450 (material) | 64.63 |
| 5MCO412A006 | u | CODO GALVA 45º SEGMENTADO JG DECOR AL-13 CONAIRE D=500 (material) | 78.54 |
| 5MCO412A007 | u | CODO GALVA 45º SEGMENTADO JG DECOR AL-13 CONAIRE D=560 (material) | 94.04 |
| 5MCO412A008 | u | CODO GALVA 45º SEGMENTADO JG DECOR AL-13 CONAIRE D=600 (material) | 115.76 |
| 5MCO412A009 | u | CODO GALVA 45º SEGMENTADO JG DECOR AL-13 CONAIRE D=630 (material) | 125.39 |
| 5MCO412A010 | u | CODO GALVA 45º SEGMENTADO JG DECOR AL-13 CONAIRE D=710 (material) | 151.13 |
| 5MCO412A011 | u | CODO GALVA 45º SEGMENTADO JG DECOR AL-13 CONAIRE D=800 (material) | 200.94 |

###### JGDEAL12COD90 CODOS 90º

| Código | Ud | Descripción | Precio |
|---|---|---|---|
| 5MCO912P001 | u | CODO GALVA 90º SEGMENTADO JG DECOR MB-13 CONAIRE D=250 (material) | 54.69 |
| 5MCO912P002 | u | CODO GALVA 90º SEGMENTADO JG DECOR MB-13 CONAIRE D=300 (material) | 60.47 |
| 5MCO912P003 | u | CODO GALVA 90º SEGMENTADO JG DECOR MB-13 CONAIRE D=355 (material) | 84.32 |
| 5MCO912P004 | u | CODO GALVA 90º SEGMENTADO JG DECOR MB-13 CONAIRE D=400 (material) | 102.66 |
| 5MCO912P005 | u | CODO GALVA 90º SEGMENTADO JG DECOR MB-13 CONAIRE D=450 (material) | 113.47 |
| 5MCO912P006 | u | CODO GALVA 90º SEGMENTADO JG DECOR MB-13 CONAIRE D=500 (material) | 146.76 |
| 5MCO912P007 | u | CODO GALVA 90º SEGMENTADO JG DECOR MB-13 CONAIRE D=560 (material) | 171.79 |
| 5MCO912P008 | u | CODO GALVA 90º SEGMENTADO JG DECOR MB-13 CONAIRE D=600 (material) | 197.2 |
| 5MCO912P009 | u | CODO GALVA 90º SEGMENTADO JG DECOR MB-13 CONAIRE D=630 (material) | 213.42 |
| 5MCO912P010 | u | CODO GALVA 90º SEGMENTADO JG DECOR MB-13 CONAIRE D=710 (material) | 266.93 |
| 5MCO912P011 | u | CODO GALVA 90º SEGMENTADO JG DECOR MB-13 CONAIRE D=800 (material) | 366.77 |
| 5MCO912A001 | u | CODO GALVA 90º SEGMENTADO JG DECOR AL-13 CONAIRE D=250 (material) | 51.16 |
| 5MCO912A002 | u | CODO GALVA 90º SEGMENTADO JG DECOR AL-13 CONAIRE D=300 (material) | 57 |
| 5MCO912A003 | u | CODO GALVA 90º SEGMENTADO JG DECOR AL-13 CONAIRE D=355 (material) | 79.25 |
| 5MCO912A004 | u | CODO GALVA 90º SEGMENTADO JG DECOR AL-13 CONAIRE D=400 (material) | 92.13 |
| 5MCO912A005 | u | CODO GALVA 90º SEGMENTADO JG DECOR AL-13 CONAIRE D=450 (material) | 109.63 |
| 5MCO912A006 | u | CODO GALVA 90º SEGMENTADO JG DECOR AL-13 CONAIRE D=500 (material) | 142.13 |
| 5MCO912A007 | u | CODO GALVA 90º SEGMENTADO JG DECOR AL-13 CONAIRE D=560 (material) | 166.23 |
| 5MCO912A008 | u | CODO GALVA 90º SEGMENTADO JG DECOR AL-13 CONAIRE D=600 (material) | 190.7 |
| 5MCO912A009 | u | CODO GALVA 90º SEGMENTADO JG DECOR AL-13 CONAIRE D=630 (material) | 206.32 |
| 5MCO912A010 | u | CODO GALVA 90º SEGMENTADO JG DECOR AL-13 CONAIRE D=710 (material) | 258.07 |
| 5MCO912A011 | u | CODO GALVA 90º SEGMENTADO JG DECOR AL-13 CONAIRE D=800 (material) | 355.76 |

###### JGDEAL12RED Reducciones

| Código | Ud | Descripción | Precio |
|---|---|---|---|
| 5MRC12P001 | u | REDUCCION CONCENTRICA GALVA SEGMENTADA JG DECOR MB-13 CONAIRE D=300/250 (material) | 47.53 |
| 5MRC12P002 | u | REDUCCION CONCENTRICA GALVA SEGMENTADA JG DECOR MB-13 CONAIRE D=355/250 (material) | 54.01 |
| 5MRC12P003 | u | REDUCCION CONCENTRICA GALVA SEGMENTADA JG DECOR MB-13 CONAIRE D=355/300 (material) | 53.95 |
| 5MRC12P004 | u | REDUCCION CONCENTRICA GALVA SEGMENTADA JG DECOR MB-13 CONAIRE D=400/250 (material) | 69.48 |
| 5MRC12P005 | u | REDUCCION CONCENTRICA GALVA SEGMENTADA JG DECOR MB-13 CONAIRE D=400/300 (material) | 69.3 |
| 5MRC12P006 | u | REDUCCION CONCENTRICA GALVA SEGMENTADA JG DECOR MB-13 CONAIRE D=400/355 (material) | 70.02 |
| 5MRC12P007 | u | REDUCCION CONCENTRICA GALVA SEGMENTADA JG DECOR MB-13 CONAIRE D=450/250 (material) | 79.73 |
| 5MRC12P008 | u | REDUCCION CONCENTRICA GALVA SEGMENTADA JG DECOR MB-13 CONAIRE D=450/300 (material) | 78.58 |
| 5MRC12P009 | u | REDUCCION CONCENTRICA GALVA SEGMENTADA JG DECOR MB-13 CONAIRE D=450/355 (material) | 77.82 |
| 5MRC12P010 | u | REDUCCION CONCENTRICA GALVA SEGMENTADA JG DECOR MB-13 CONAIRE D=450/400 (material) | 79.89 |
| 5MRC12P011 | u | REDUCCION CONCENTRICA GALVA SEGMENTADA JG DECOR MB-13 CONAIRE D=500/250 (material) | 98.71 |
| 5MRC12P012 | u | REDUCCION CONCENTRICA GALVA SEGMENTADA JG DECOR MB-13 CONAIRE D=500/300 (material) | 96.57 |
| 5MRC12P013 | u | REDUCCION CONCENTRICA GALVA SEGMENTADA JG DECOR MB-13 CONAIRE D=500/355 (material) | 94.92 |
| 5MRC12P014 | u | REDUCCION CONCENTRICA GALVA SEGMENTADA JG DECOR MB-13 CONAIRE D=500/400 (material) | 93.68 |
| 5MRC12P015 | u | REDUCCION CONCENTRICA GALVA SEGMENTADA JG DECOR MB-13 CONAIRE D=500/450 (material) | 93.51 |
| 5MRC12P016 | u | REDUCCION CONCENTRICA GALVA SEGMENTADA JG DECOR MB-13 CONAIRE D=560/250 (material) | 140.22 |
| 5MRC12P017 | u | REDUCCION CONCENTRICA GALVA SEGMENTADA JG DECOR MB-13 CONAIRE D=560/300 (material) | 122.97 |
| 5MRC12P018 | u | REDUCCION CONCENTRICA GALVA SEGMENTADA JG DECOR MB-13 CONAIRE D=560/355 (material) | 120.84 |
| 5MRC12P019 | u | REDUCCION CONCENTRICA GALVA SEGMENTADA JG DECOR MB-13 CONAIRE D=560/400 (material) | 119.34 |
| 5MRC12P020 | u | REDUCCION CONCENTRICA GALVA SEGMENTADA JG DECOR MB-13 CONAIRE D=560/450 (material) | 118.38 |
| 5MRC12P021 | u | REDUCCION CONCENTRICA GALVA SEGMENTADA JG DECOR MB-13 CONAIRE D=560/500 (material) | 118.67 |
| 5MRC12P022 | u | REDUCCION CONCENTRICA GALVA SEGMENTADA JG DECOR MB-13 CONAIRE D=600/250 (material) | 140.22 |
| 5MRC12P023 | u | REDUCCION CONCENTRICA GALVA SEGMENTADA JG DECOR MB-13 CONAIRE D=600/300 (material) | 138.42 |
| 5MRC12P024 | u | REDUCCION CONCENTRICA GALVA SEGMENTADA JG DECOR MB-13 CONAIRE D=600/355 (material) | 135.51 |
| 5MRC12P025 | u | REDUCCION CONCENTRICA GALVA SEGMENTADA JG DECOR MB-13 CONAIRE D=600/400 (material) | 134.41 |
| 5MRC12P026 | u | REDUCCION CONCENTRICA GALVA SEGMENTADA JG DECOR MB-13 CONAIRE D=600/450 (material) | 152.72 |
| 5MRC12P027 | u | REDUCCION CONCENTRICA GALVA SEGMENTADA JG DECOR MB-13 CONAIRE D=600/500 (material) | 131.07 |
| 5MRC12P028 | u | REDUCCION CONCENTRICA GALVA SEGMENTADA JG DECOR MB-13 CONAIRE D=600/560 (material) | 132.27 |
| 5MRC12P029 | u | REDUCCION CONCENTRICA GALVA SEGMENTADA JG DECOR MB-13 CONAIRE D=630/250 (material) | 159.12 |
| 5MRC12P030 | u | REDUCCION CONCENTRICA GALVA SEGMENTADA JG DECOR MB-13 CONAIRE D=630/300 (material) | 158.71 |
| 5MRC12P031 | u | REDUCCION CONCENTRICA GALVA SEGMENTADA JG DECOR MB-13 CONAIRE D=630/355 (material) | 156.59 |
| 5MRC12P032 | u | REDUCCION CONCENTRICA GALVA SEGMENTADA JG DECOR MB-13 CONAIRE D=630/400 (material) | 155.43 |
| 5MRC12P033 | u | REDUCCION CONCENTRICA GALVA SEGMENTADA JG DECOR MB-13 CONAIRE D=630/450 (material) | 153.85 |
| 5MRC12P034 | u | REDUCCION CONCENTRICA GALVA SEGMENTADA JG DECOR MB-13 CONAIRE D=630/500 (material) | 126.36 |
| 5MRC12P035 | u | REDUCCION CONCENTRICA GALVA SEGMENTADA JG DECOR MB-13 CONAIRE D=630/560 (material) | 153.65 |
| 5MRC12P036 | u | REDUCCION CONCENTRICA GALVA SEGMENTADA JG DECOR MB-13 CONAIRE D=630/600 (material) | 123.62 |
| 5MRC12P037 | u | REDUCCION CONCENTRICA GALVA SEGMENTADA JG DECOR MB-13 CONAIRE D=710/250 (material) | 189.03 |
| 5MRC12P038 | u | REDUCCION CONCENTRICA GALVA SEGMENTADA JG DECOR MB-13 CONAIRE D=710/300 (material) | 178.53 |
| 5MRC12P039 | u | REDUCCION CONCENTRICA GALVA SEGMENTADA JG DECOR MB-13 CONAIRE D=710/355 (material) | 183.88 |
| 5MRC12P040 | u | REDUCCION CONCENTRICA GALVA SEGMENTADA JG DECOR MB-13 CONAIRE D=710/400 (material) | 170.62 |
| 5MRC12P041 | u | REDUCCION CONCENTRICA GALVA SEGMENTADA JG DECOR MB-13 CONAIRE D=710/450 (material) | 177.63 |
| 5MRC12P042 | u | REDUCCION CONCENTRICA GALVA SEGMENTADA JG DECOR MB-13 CONAIRE D=710/500 (material) | 174.6 |
| 5MRC12P043 | u | REDUCCION CONCENTRICA GALVA SEGMENTADA JG DECOR MB-13 CONAIRE D=710/560 (material) | 171.9 |
| 5MRC12P044 | u | REDUCCION CONCENTRICA GALVA SEGMENTADA JG DECOR MB-13 CONAIRE D=710/600 (material) | 174.77 |
| 5MRC12P045 | u | REDUCCION CONCENTRICA GALVA SEGMENTADA JG DECOR MB-13 CONAIRE D=710/630 (material) | 175.37 |
| 5MRC12P046 | u | REDUCCION CONCENTRICA GALVA SEGMENTADA JG DECOR MB-13 CONAIRE D=800/300 (material) | 243.58 |
| 5MRC12P047 | u | REDUCCION CONCENTRICA GALVA SEGMENTADA JG DECOR MB-13 CONAIRE D=800/355 (material) | 238.91 |
| 5MRC12P048 | u | REDUCCION CONCENTRICA GALVA SEGMENTADA JG DECOR MB-13 CONAIRE D=800/400 (material) | 234.53 |
| 5MRC12P049 | u | REDUCCION CONCENTRICA GALVA SEGMENTADA JG DECOR MB-13 CONAIRE D=800/450 (material) | 229.27 |
| 5MRC12P050 | u | REDUCCION CONCENTRICA GALVA SEGMENTADA JG DECOR MB-13 CONAIRE D=800/500 (material) | 223.86 |
| 5MRC12P051 | u | REDUCCION CONCENTRICA GALVA SEGMENTADA JG DECOR MB-13 CONAIRE D=800/560 (material) | 218.19 |
| 5MRC12P052 | u | REDUCCION CONCENTRICA GALVA SEGMENTADA JG DECOR MB-13 CONAIRE D=800/600 (material) | 214.53 |
| 5MRC12P053 | u | REDUCCION CONCENTRICA GALVA SEGMENTADA JG DECOR MB-13 CONAIRE D=800/630 (material) | 214.7 |
| 5MRC12P054 | u | REDUCCION CONCENTRICA GALVA SEGMENTADA JG DECOR MB-13 CONAIRE D=800/710 (material) | 211.35 |
| 5MRC12A001 | u | REDUCCION CONCENTRICA GALVA SEGMENTADA JG DECOR AL-13 CONAIRE D=300/250 (material) | 44.79 |
| 5MRC12A002 | u | REDUCCION CONCENTRICA GALVA SEGMENTADA JG DECOR AL-13 CONAIRE D=355/250 (material) | 51.05 |
| 5MRC12A003 | u | REDUCCION CONCENTRICA GALVA SEGMENTADA JG DECOR AL-13 CONAIRE D=355/300 (material) | 50.99 |
| 5MRC12A004 | u | REDUCCION CONCENTRICA GALVA SEGMENTADA JG DECOR AL-13 CONAIRE D=400/250 (material) | 65.95 |
| 5MRC12A005 | u | REDUCCION CONCENTRICA GALVA SEGMENTADA JG DECOR AL-13 CONAIRE D=400/300 (material) | 65.78 |
| 5MRC12A006 | u | REDUCCION CONCENTRICA GALVA SEGMENTADA JG DECOR AL-13 CONAIRE D=400/355 (material) | 66.47 |
| 5MRC12A007 | u | REDUCCION CONCENTRICA GALVA SEGMENTADA JG DECOR AL-13 CONAIRE D=450/250 (material) | 75.85 |
| 5MRC12A008 | u | REDUCCION CONCENTRICA GALVA SEGMENTADA JG DECOR AL-13 CONAIRE D=450/300 (material) | 74.75 |
| 5MRC12A009 | u | REDUCCION CONCENTRICA GALVA SEGMENTADA JG DECOR AL-13 CONAIRE D=450/355 (material) | 74.02 |
| 5MRC12A010 | u | REDUCCION CONCENTRICA GALVA SEGMENTADA JG DECOR AL-13 CONAIRE D=450/400 (material) | 76.07 |
| 5MRC12A011 | u | REDUCCION CONCENTRICA GALVA SEGMENTADA JG DECOR AL-13 CONAIRE D=500/250 (material) | 94.41 |
| 5MRC12A012 | u | REDUCCION CONCENTRICA GALVA SEGMENTADA JG DECOR AL-13 CONAIRE D=500/300 (material) | 92.35 |
| 5MRC12A013 | u | REDUCCION CONCENTRICA GALVA SEGMENTADA JG DECOR AL-13 CONAIRE D=500/355 (material) | 90.78 |
| 5MRC12A014 | u | REDUCCION CONCENTRICA GALVA SEGMENTADA JG DECOR AL-13 CONAIRE D=500/400 (material) | 89.59 |
| 5MRC12A015 | u | REDUCCION CONCENTRICA GALVA SEGMENTADA JG DECOR AL-13 CONAIRE D=500/450 (material) | 89.43 |
| 5MRC12A016 | u | REDUCCION CONCENTRICA GALVA SEGMENTADA JG DECOR AL-13 CONAIRE D=560/250 (material) | 119.7 |
| 5MRC12A017 | u | REDUCCION CONCENTRICA GALVA SEGMENTADA JG DECOR AL-13 CONAIRE D=560/300 (material) | 117.92 |
| 5MRC12A018 | u | REDUCCION CONCENTRICA GALVA SEGMENTADA JG DECOR AL-13 CONAIRE D=560/355 (material) | 115.86 |
| 5MRC12A019 | u | REDUCCION CONCENTRICA GALVA SEGMENTADA JG DECOR AL-13 CONAIRE D=560/400 (material) | 114.42 |
| 5MRC12A020 | u | REDUCCION CONCENTRICA GALVA SEGMENTADA JG DECOR AL-13 CONAIRE D=560/450 (material) | 113.5 |
| 5MRC12A021 | u | REDUCCION CONCENTRICA GALVA SEGMENTADA JG DECOR AL-13 CONAIRE D=560/500 (material) | 113.78 |
| 5MRC12A022 | u | REDUCCION CONCENTRICA GALVA SEGMENTADA JG DECOR AL-13 CONAIRE D=600/250 (material) | 134.61 |
| 5MRC12A023 | u | REDUCCION CONCENTRICA GALVA SEGMENTADA JG DECOR AL-13 CONAIRE D=600/300 (material) | 132.9 |
| 5MRC12A024 | u | REDUCCION CONCENTRICA GALVA SEGMENTADA JG DECOR AL-13 CONAIRE D=600/355 (material) | 130.1 |
| 5MRC12A025 | u | REDUCCION CONCENTRICA GALVA SEGMENTADA JG DECOR AL-13 CONAIRE D=600/400 (material) | 129.09 |
| 5MRC12A026 | u | REDUCCION CONCENTRICA GALVA SEGMENTADA JG DECOR AL-13 CONAIRE D=600/450 (material) | 146.76 |
| 5MRC12A027 | u | REDUCCION CONCENTRICA GALVA SEGMENTADA JG DECOR AL-13 CONAIRE D=600/500 (material) | 125.87 |
| 5MRC12A028 | u | REDUCCION CONCENTRICA GALVA SEGMENTADA JG DECOR AL-13 CONAIRE D=600/560 (material) | 127.05 |
| 5MRC12A029 | u | REDUCCION CONCENTRICA GALVA SEGMENTADA JG DECOR AL-13 CONAIRE D=630/250 (material) | 152.89 |
| 5MRC12A030 | u | REDUCCION CONCENTRICA GALVA SEGMENTADA JG DECOR AL-13 CONAIRE D=630/300 (material) | 152.54 |
| 5MRC12A031 | u | REDUCCION CONCENTRICA GALVA SEGMENTADA JG DECOR AL-13 CONAIRE D=630/355 (material) | 150.5 |
| 5MRC12A032 | u | REDUCCION CONCENTRICA GALVA SEGMENTADA JG DECOR AL-13 CONAIRE D=630/400 (material) | 149.41 |
| 5MRC12A033 | u | REDUCCION CONCENTRICA GALVA SEGMENTADA JG DECOR AL-13 CONAIRE D=630/450 (material) | 147.89 |
| 5MRC12A034 | u | REDUCCION CONCENTRICA GALVA SEGMENTADA JG DECOR AL-13 CONAIRE D=630/500 (material) | 121.43 |
| 5MRC12A035 | u | REDUCCION CONCENTRICA GALVA SEGMENTADA JG DECOR AL-13 CONAIRE D=630/560 (material) | 147.7 |
| 5MRC12A036 | u | REDUCCION CONCENTRICA GALVA SEGMENTADA JG DECOR AL-13 CONAIRE D=630/600 (material) | 118.79 |
| 5MRC12A037 | u | REDUCCION CONCENTRICA GALVA SEGMENTADA JG DECOR AL-13 CONAIRE D=710/250 (material) | 181.79 |
| 5MRC12A038 | u | REDUCCION CONCENTRICA GALVA SEGMENTADA JG DECOR AL-13 CONAIRE D=710/300 (material) | 171.69 |
| 5MRC12A039 | u | REDUCCION CONCENTRICA GALVA SEGMENTADA JG DECOR AL-13 CONAIRE D=710/355 (material) | 176.86 |
| 5MRC12A040 | u | REDUCCION CONCENTRICA GALVA SEGMENTADA JG DECOR AL-13 CONAIRE D=710/400 (material) | 164.1 |
| 5MRC12A041 | u | REDUCCION CONCENTRICA GALVA SEGMENTADA JG DECOR AL-13 CONAIRE D=710/450 (material) | 170.84 |
| 5MRC12A042 | u | REDUCCION CONCENTRICA GALVA SEGMENTADA JG DECOR AL-13 CONAIRE D=710/500 (material) | 167.93 |
| 5MRC12A043 | u | REDUCCION CONCENTRICA GALVA SEGMENTADA JG DECOR AL-13 CONAIRE D=710/560 (material) | 165.33 |
| 5MRC12A044 | u | REDUCCION CONCENTRICA GALVA SEGMENTADA JG DECOR AL-13 CONAIRE D=710/600 (material) | 168.23 |
| 5MRC12A045 | u | REDUCCION CONCENTRICA GALVA SEGMENTADA JG DECOR AL-13 CONAIRE D=710/630 (material) | 168.83 |
| 5MRC12A046 | u | REDUCCION CONCENTRICA GALVA SEGMENTADA JG DECOR AL-13 CONAIRE D=800/300 (material) | 235.17 |
| 5MRC12A047 | u | REDUCCION CONCENTRICA GALVA SEGMENTADA JG DECOR AL-13 CONAIRE D=800/355 (material) | 230.65 |
| 5MRC12A048 | u | REDUCCION CONCENTRICA GALVA SEGMENTADA JG DECOR AL-13 CONAIRE D=800/400 (material) | 226.42 |
| 5MRC12A049 | u | REDUCCION CONCENTRICA GALVA SEGMENTADA JG DECOR AL-13 CONAIRE D=800/450 (material) | 221.35 |
| 5MRC12A050 | u | REDUCCION CONCENTRICA GALVA SEGMENTADA JG DECOR AL-13 CONAIRE D=800/500 (material) | 216.12 |
| 5MRC12A051 | u | REDUCCION CONCENTRICA GALVA SEGMENTADA JG DECOR AL-13 CONAIRE D=800/560 (material) | 210.66 |
| 5MRC12A052 | u | REDUCCION CONCENTRICA GALVA SEGMENTADA JG DECOR AL-13 CONAIRE D=800/600 (material) | 207.12 |
| 5MRC12A053 | u | REDUCCION CONCENTRICA GALVA SEGMENTADA JG DECOR AL-13 CONAIRE D=800/630 (material) | 207.37 |
| 5MRC12A054 | u | REDUCCION CONCENTRICA GALVA SEGMENTADA JG DECOR AL-13 CONAIRE D=800/710 (material) | 204.13 |

###### JGDEAL12TES TES

| Código | Ud | Descripción | Precio |
|---|---|---|---|
| 5MTS912P001 | u | TE SIMPLE GALVA 90º SEGMENTADA JG DECOR MB-13 CONAIRE D=250 (material) | 59.14 |
| 5MTS912P002 | u | TE SIMPLE GALVA 90º SEGMENTADA JG DECOR MB-13 CONAIRE D=300 (material) | 61.38 |
| 5MTS912P003 | u | TE SIMPLE GALVA 90º SEGMENTADA JG DECOR MB-13 CONAIRE D=355 (material) | 83.29 |
| 5MTS912P004 | u | TE SIMPLE GALVA 90º SEGMENTADA JG DECOR MB-13 CONAIRE D=400 (material) | 101.55 |
| 5MTS912P005 | u | TE SIMPLE GALVA 90º SEGMENTADA JG DECOR MB-13 CONAIRE D=450 (material) | 110.31 |
| 5MTS912P006 | u | TE SIMPLE GALVA 90º SEGMENTADA JG DECOR MB-13 CONAIRE D=500 (material) | 145.71 |
| 5MTS912P007 | u | TE SIMPLE GALVA 90º SEGMENTADA JG DECOR MB-13 CONAIRE D=560 (material) | 171 |
| 5MTS912P008 | u | TE SIMPLE GALVA 90º SEGMENTADA JG DECOR MB-13 CONAIRE D=600 (material) | 196.26 |
| 5MTS912P009 | u | TE SIMPLE GALVA 90º SEGMENTADA JG DECOR MB-13 CONAIRE D=630 (material) | 210.76 |
| 5MTS912P010 | u | TE SIMPLE GALVA 90º SEGMENTADA JG DECOR MB-13 CONAIRE D=710 (material) | 262.05 |
| 5MTS912P011 | u | TE SIMPLE GALVA 90º SEGMENTADA JG DECOR MB-13 CONAIRE D=800 (material) | 335.66 |
| 5MTS912A001 | u | TE SIMPLE GALVA 90º SEGMENTADA JG DECOR AL-13 CONAIRE D=250 (material) | 56.52 |
| 5MTS912A002 | u | TE SIMPLE GALVA 90º SEGMENTADA JG DECOR AL-13 CONAIRE D=300 (material) | 58.67 |
| 5MTS912A003 | u | TE SIMPLE GALVA 90º SEGMENTADA JG DECOR AL-13 CONAIRE D=355 (material) | 79.67 |
| 5MTS912A004 | u | TE SIMPLE GALVA 90º SEGMENTADA JG DECOR AL-13 CONAIRE D=400 (material) | 97.39 |
| 5MTS912A005 | u | TE SIMPLE GALVA 90º SEGMENTADA JG DECOR AL-13 CONAIRE D=450 (material) | 105.78 |
| 5MTS912A006 | u | TE SIMPLE GALVA 90º SEGMENTADA JG DECOR AL-13 CONAIRE D=500 (material) | 140.38 |
| 5MTS912A007 | u | TE SIMPLE GALVA 90º SEGMENTADA JG DECOR AL-13 CONAIRE D=560 (material) | 164.72 |
| 5MTS912A008 | u | TE SIMPLE GALVA 90º SEGMENTADA JG DECOR AL-13 CONAIRE D=600 (material) | 189.3 |
| 5MTS912A009 | u | TE SIMPLE GALVA 90º SEGMENTADA JG DECOR AL-13 CONAIRE D=630 (material) | 203.26 |
| 5MTS912A010 | u | TE SIMPLE GALVA 90º SEGMENTADA JG DECOR AL-13 CONAIRE D=710 (material) | 252.85 |
| 5MTS912A011 | u | TE SIMPLE GALVA 90º SEGMENTADA JG DECOR AL-13 CONAIRE D=800 (material) | 324.77 |

###### JGDEAL12TAP Tapas

| Código | Ud | Descripción | Precio |
|---|---|---|---|
| 5MT12P001 | u | TAPA CIEGA GALVA SEGMENTADA JG DECOR MB-13 CONAIRE D=250 (material) | 15.56 |
| 5MT12P002 | u | TAPA CIEGA GALVA SEGMENTADA JG DECOR MB-13 CONAIRE D=300 (material) | 19.99 |
| 5MT12P003 | u | TAPA CIEGA GALVA SEGMENTADA JG DECOR MB-13 CONAIRE D=355 (material) | 30.87 |
| 5MT12P004 | u | TAPA CIEGA GALVA SEGMENTADA JG DECOR MB-13 CONAIRE D=400 (material) | 36.23 |
| 5MT12P005 | u | TAPA CIEGA GALVA SEGMENTADA JG DECOR MB-13 CONAIRE D=450 (material) | 43.33 |
| 5MT12P006 | u | TAPA CIEGA GALVA SEGMENTADA JG DECOR MB-13 CONAIRE D=500 (material) | 45.15 |
| 5MT12P007 | u | TAPA CIEGA GALVA SEGMENTADA JG DECOR MB-13 CONAIRE D=560 (material) | 54.69 |
| 5MT12P008 | u | TAPA CIEGA GALVA SEGMENTADA JG DECOR MB-13 CONAIRE D=600 (material) | 62.29 |
| 5MT12P009 | u | TAPA CIEGA GALVA SEGMENTADA JG DECOR MB-13 CONAIRE D=630 (material) | 69.92 |
| 5MT12P010 | u | TAPA CIEGA GALVA SEGMENTADA JG DECOR MB-13 CONAIRE D=710 (material) | 80.98 |
| 5MT12P011 | u | TAPA CIEGA GALVA SEGMENTADA JG DECOR MB-13 CONAIRE D=800 (material) | 92.54 |
| 5MT12A001 | u | TAPA CIEGA GALVA SEGMENTADA JG DECOR AL-13 CONAIRE D=250 (material) | 14.72 |
| 5MT12A002 | u | TAPA CIEGA GALVA SEGMENTADA JG DECOR AL-13 CONAIRE D=300 (material) | 18.99 |
| 5MT12A003 | u | TAPA CIEGA GALVA SEGMENTADA JG DECOR AL-13 CONAIRE D=355 (material) | 29.49 |
| 5MT12A004 | u | TAPA CIEGA GALVA SEGMENTADA JG DECOR AL-13 CONAIRE D=400 (material) | 34.66 |
| 5MT12A005 | u | TAPA CIEGA GALVA SEGMENTADA JG DECOR AL-13 CONAIRE D=450 (material) | 41.51 |
| 5MT12A006 | u | TAPA CIEGA GALVA SEGMENTADA JG DECOR AL-13 CONAIRE D=500 (material) | 43.28 |
| 5MT12A007 | u | TAPA CIEGA GALVA SEGMENTADA JG DECOR AL-13 CONAIRE D=560 (material) | 52.5 |
| 5MT12A008 | u | TAPA CIEGA GALVA SEGMENTADA JG DECOR AL-13 CONAIRE D=600 (material) | 59.84 |
| 5MT12A009 | u | TAPA CIEGA GALVA SEGMENTADA JG DECOR AL-13 CONAIRE D=630 (material) | 67.23 |
| 5MT12A010 | u | TAPA CIEGA GALVA SEGMENTADA JG DECOR AL-13 CONAIRE D=710 (material) | 77.94 |
| 5MT12A011 | u | TAPA CIEGA GALVA SEGMENTADA JG DECOR AL-13 CONAIRE D=800 (material) | 89.41 |

###### JGDEAL12MAN Manguitos

###### JGDEAL20 19 mm

###### JGDEAL20MR Modulos Rectos

###### JGDEAL20MR1500 MODULO RECTO 1500

| Código | Ud | Descripción | Precio |
|---|---|---|---|
| 5MMR1520P001 | ml | TUBO LISO GALVA ST DECOR MB-19x1500 CONAIRE D=250 (material) | 78.61 |
| 5MMR1520P002 | ml | TUBO LISO GALVA ST DECOR MB-19x1500 CONAIRE D=300 (material) | 95.28 |
| 5MMR1520P003 | ml | TUBO LISO GALVA ST DECOR MB-19x1500 CONAIRE D=355 (material) | 109.73 |
| 5MMR1520P004 | ml | TUBO LISO GALVA ST DECOR MB-19x1500 CONAIRE D=400 (material) | 122.6 |
| 5MMR1520P005 | ml | TUBO LISO GALVA ST DECOR MB-19x1500 CONAIRE D=450 (material) | 125.43 |
| 5MMR1520P006 | ml | TUBO LISO GALVA ST DECOR MB-19x1500 CONAIRE D=500 (material) | 166.89 |
| 5MMR1520P007 | ml | TUBO LISO GALVA ST DECOR MB-19x1500 CONAIRE D=560 (material) | 188.59 |
| 5MMR1520P008 | ml | TUBO LISO GALVA ST DECOR MB-19x1500 CONAIRE D=600 (material) | 202.81 |
| 5MMR1520P009 | ml | TUBO LISO GALVA ST DECOR MB-19x1500 CONAIRE D=630 (material) | 219.92 |
| 5MMR1520P010 | ml | TUBO LISO GALVA ST DECOR MB-19x1500 CONAIRE D=710 (material) | 293.32 |
| 5MMR1520P011 | ml | TUBO LISO GALVA ST DECOR MB-19x1500 CONAIRE D=800 (material) | 328.55 |
| 5MMR1520A001 | ml | TUBO LISO GALVA ST DECOR AL-19x1500 CONAIRE D=250 (material) | 76.55 |
| 5MMR1520A002 | ml | TUBO LISO GALVA ST DECOR AL-19x1500 CONAIRE D=300 (material) | 92.71 |
| 5MMR1520A003 | ml | TUBO LISO GALVA ST DECOR AL-19x1500 CONAIRE D=355 (material) | 106.71 |
| 5MMR1520A004 | ml | TUBO LISO GALVA ST DECOR AL-19x1500 CONAIRE D=400 (material) | 119.17 |
| 5MMR1520A005 | ml | TUBO LISO GALVA ST DECOR AL-19x1500 CONAIRE D=450 (material) | 122.41 |
| 5MMR1520A006 | ml | TUBO LISO GALVA ST DECOR AL-19x1500 CONAIRE D=500 (material) | 162.13 |
| 5MMR1520A007 | ml | TUBO LISO GALVA ST DECOR AL-19x1500 CONAIRE D=560 (material) | 183.25 |
| 5MMR1520A008 | ml | TUBO LISO GALVA ST DECOR AL-19x1500 CONAIRE D=600 (material) | 197.11 |
| 5MMR1520A009 | ml | TUBO LISO GALVA ST DECOR AL-19x1500 CONAIRE D=630 (material) | 213.77 |
| 5MMR1520A010 | ml | TUBO LISO GALVA ST DECOR AL-19x1500 CONAIRE D=710 (material) | 285.97 |
| 5MMR1520A011 | ml | TUBO LISO GALVA ST DECOR AL-19x1500 CONAIRE D=800 (material) | 320.36 |

###### JGDEAL20MR1000 MODULO RECTO 1000

| Código | Ud | Descripción | Precio |
|---|---|---|---|
| 5MMR1020P001 | ml | TUBO LISO GALVA ST DECOR MB-19x1000 CONAIRE D=250 (material) | 55.76 |
| 5MMR1020P002 | ml | TUBO LISO GALVA ST DECOR MB-19x1000 CONAIRE D=300 (material) | 66.81 |
| 5MMR1020P003 | ml | TUBO LISO GALVA ST DECOR MB-19x1000 CONAIRE D=355 (material) | 76.45 |
| 5MMR1020P004 | ml | TUBO LISO GALVA ST DECOR MB-19x1000 CONAIRE D=400 (material) | 84.89 |
| 5MMR1020P005 | ml | TUBO LISO GALVA ST DECOR MB-19x1000 CONAIRE D=450 (material) | 86.24 |
| 5MMR1020P006 | ml | TUBO LISO GALVA ST DECOR MB-19x1000 CONAIRE D=500 (material) | 113.32 |
| 5MMR1020P007 | ml | TUBO LISO GALVA ST DECOR MB-19x1000 CONAIRE D=560 (material) | 127.65 |
| 5MMR1020P008 | ml | TUBO LISO GALVA ST DECOR MB-19x1000 CONAIRE D=600 (material) | 137 |
| 5MMR1020P009 | ml | TUBO LISO GALVA ST DECOR MB-19x1000 CONAIRE D=630 (material) | 148.33 |
| 5MMR1020P010 | ml | TUBO LISO GALVA ST DECOR MB-19x1000 CONAIRE D=710 (material) | 197.47 |
| 5MMR1020P011 | ml | TUBO LISO GALVA ST DECOR MB-19x1000 CONAIRE D=800 (material) | 220.89 |
| 5MMR1020A001 | ml | TUBO LISO GALVA ST DECOR AL-19x1000 CONAIRE D=250 (material) | 53.27 |
| 5MMR1020A002 | ml | TUBO LISO GALVA ST DECOR AL-19x1000 CONAIRE D=300 (material) | 63.97 |
| 5MMR1020A003 | ml | TUBO LISO GALVA ST DECOR AL-19x1000 CONAIRE D=355 (material) | 73.3 |
| 5MMR1020A004 | ml | TUBO LISO GALVA ST DECOR AL-19x1000 CONAIRE D=400 (material) | 81.48 |
| 5MMR1020A005 | ml | TUBO LISO GALVA ST DECOR AL-19x1000 CONAIRE D=450 (material) | 83.09 |
| 5MMR1020A006 | ml | TUBO LISO GALVA ST DECOR AL-19x1000 CONAIRE D=500 (material) | 109.44 |
| 5MMR1020A007 | ml | TUBO LISO GALVA ST DECOR AL-19x1000 CONAIRE D=560 (material) | 123.38 |
| 5MMR1020A008 | ml | TUBO LISO GALVA ST DECOR AL-19x1000 CONAIRE D=600 (material) | 132.49 |
| 5MMR1020A009 | ml | TUBO LISO GALVA ST DECOR AL-19x1000 CONAIRE D=630 (material) | 143.53 |
| 5MMR1020A010 | ml | TUBO LISO GALVA ST DECOR AL-19x1000 CONAIRE D=710 (material) | 191.86 |
| 5MMR1020A011 | ml | TUBO LISO GALVA ST DECOR AL-19x1000 CONAIRE D=800 (material) | 214.72 |

###### JGDEAL20MR500 MODULO RECTO 500

| Código | Ud | Descripción | Precio |
|---|---|---|---|
| 5MMR0520P001 | ml | TUBO LISO GALVA ST DECOR MB-19x500 CONAIRE D=250 (material) | 32 |
| 5MMR0520P002 | ml | TUBO LISO GALVA ST DECOR MB-19x500 CONAIRE D=300 (material) | 37.42 |
| 5MMR0520P003 | ml | TUBO LISO GALVA ST DECOR MB-19x500 CONAIRE D=355 (material) | 42.24 |
| 5MMR0520P004 | ml | TUBO LISO GALVA ST DECOR MB-19x500 CONAIRE D=400 (material) | 46.46 |
| 5MMR0520P005 | ml | TUBO LISO GALVA ST DECOR MB-19x500 CONAIRE D=450 (material) | 46.93 |
| 5MMR0520P006 | ml | TUBO LISO GALVA ST DECOR MB-19x500 CONAIRE D=500 (material) | 60.47 |
| 5MMR0520P007 | ml | TUBO LISO GALVA ST DECOR MB-19x500 CONAIRE D=560 (material) | 67.64 |
| 5MMR0520P008 | ml | TUBO LISO GALVA ST DECOR MB-19x500 CONAIRE D=600 (material) | 72.31 |
| 5MMR0520P009 | ml | TUBO LISO GALVA ST DECOR MB-19x500 CONAIRE D=630 (material) | 78.08 |
| 5MMR0520P010 | ml | TUBO LISO GALVA ST DECOR MB-19x500 CONAIRE D=710 (material) | 102.75 |
| 5MMR0520P011 | ml | TUBO LISO GALVA ST DECOR MB-19x500 CONAIRE D=800 (material) | 114.56 |
| 5MMR0520A001 | ml | TUBO LISO GALVA ST DECOR AL-19x500 CONAIRE D=250 (material) | 30.19 |
| 5MMR0520A002 | ml | TUBO LISO GALVA ST DECOR AL-19x500 CONAIRE D=300 (material) | 35.44 |
| 5MMR0520A003 | ml | TUBO LISO GALVA ST DECOR AL-19x500 CONAIRE D=355 (material) | 40.1 |
| 5MMR0520A004 | ml | TUBO LISO GALVA ST DECOR AL-19x500 CONAIRE D=400 (material) | 44.19 |
| 5MMR0520A005 | ml | TUBO LISO GALVA ST DECOR AL-19x500 CONAIRE D=450 (material) | 44.8 |
| 5MMR0520A006 | ml | TUBO LISO GALVA ST DECOR AL-19x500 CONAIRE D=500 (material) | 57.97 |
| 5MMR0520A007 | ml | TUBO LISO GALVA ST DECOR AL-19x500 CONAIRE D=560 (material) | 64.94 |
| 5MMR0520A008 | ml | TUBO LISO GALVA ST DECOR AL-19x500 CONAIRE D=600 (material) | 69.49 |
| 5MMR0520A009 | ml | TUBO LISO GALVA ST DECOR AL-19x500 CONAIRE D=630 (material) | 75.11 |
| 5MMR0520A010 | ml | TUBO LISO GALVA ST DECOR AL-19x500 CONAIRE D=710 (material) | 99.38 |
| 5MMR0520A011 | ml | TUBO LISO GALVA ST DECOR AL-19x500 CONAIRE D=800 (material) | 110.91 |

###### JGDEAL20COD Codos

| Código | Ud | Descripción | Precio |
|---|---|---|---|
| 5MCO420P001 | u | CODO GALVA 45º SEGMENTADO JG DECOR MB-19 CONAIRE D=250 (material) | 35.24 |
| 5MCO420P002 | u | CODO GALVA 45º SEGMENTADO JG DECOR MB-19 CONAIRE D=300 (material) | 38.51 |
| 5MCO420P003 | u | CODO GALVA 45º SEGMENTADO JG DECOR MB-19 CONAIRE D=355 (material) | 51.98 |
| 5MCO420P004 | u | CODO GALVA 45º SEGMENTADO JG DECOR MB-19 CONAIRE D=400 (material) | 61.81 |
| 5MCO420P005 | u | CODO GALVA 45º SEGMENTADO JG DECOR MB-19 CONAIRE D=450 (material) | 72.63 |
| 5MCO420P006 | u | CODO GALVA 45º SEGMENTADO JG DECOR MB-19 CONAIRE D=500 (material) | 87.82 |
| 5MCO420P007 | u | CODO GALVA 45º SEGMENTADO JG DECOR MB-19 CONAIRE D=560 (material) | 105.64 |
| 5MCO420P008 | u | CODO GALVA 45º SEGMENTADO JG DECOR MB-19 CONAIRE D=600 (material) | 129.41 |
| 5MCO420P009 | u | CODO GALVA 45º SEGMENTADO JG DECOR MB-19 CONAIRE D=630 (material) | 140.25 |
| 5MCO420P010 | u | CODO GALVA 45º SEGMENTADO JG DECOR MB-19 CONAIRE D=710 (material) | 169.62 |
| 5MCO420P011 | u | CODO GALVA 45º SEGMENTADO JG DECOR MB-19 CONAIRE D=800 (material) | 223.8 |
| 5MCO420A001 | u | CODO GALVA 45º SEGMENTADO JG DECOR AL-19 CONAIRE D=250 (material) | 34.13 |
| 5MCO420A002 | u | CODO GALVA 45º SEGMENTADO JG DECOR AL-19 CONAIRE D=300 (material) | 37.29 |
| 5MCO420A003 | u | CODO GALVA 45º SEGMENTADO JG DECOR AL-19 CONAIRE D=355 (material) | 50.35 |
| 5MCO420A004 | u | CODO GALVA 45º SEGMENTADO JG DECOR AL-19 CONAIRE D=400 (material) | 59.83 |
| 5MCO420A005 | u | CODO GALVA 45º SEGMENTADO JG DECOR AL-19 CONAIRE D=450 (material) | 70.31 |
| 5MCO420A006 | u | CODO GALVA 45º SEGMENTADO JG DECOR AL-19 CONAIRE D=500 (material) | 85.18 |
| 5MCO420A007 | u | CODO GALVA 45º SEGMENTADO JG DECOR AL-19 CONAIRE D=560 (material) | 102.42 |
| 5MCO420A008 | u | CODO GALVA 45º SEGMENTADO JG DECOR AL-19 CONAIRE D=600 (material) | 125.67 |
| 5MCO420A009 | u | CODO GALVA 45º SEGMENTADO JG DECOR AL-19 CONAIRE D=630 (material) | 136.21 |
| 5MCO420A010 | u | CODO GALVA 45º SEGMENTADO JG DECOR AL-19 CONAIRE D=710 (material) | 164.67 |
| 5MCO420A011 | u | CODO GALVA 45º SEGMENTADO JG DECOR AL-19 CONAIRE D=800 (material) | 217.76 |
| 5MCO920P001 | u | CODO GALVA 90º SEGMENTADO JG DECOR MB-19 CONAIRE D=250 (material) | 58.03 |
| 5MCO920P002 | u | CODO GALVA 90º SEGMENTADO JG DECOR MB-19 CONAIRE D=300 (material) | 64.49 |
| 5MCO920P003 | u | CODO GALVA 90º SEGMENTADO JG DECOR MB-19 CONAIRE D=355 (material) | 90.6 |
| 5MCO920P004 | u | CODO GALVA 90º SEGMENTADO JG DECOR MB-19 CONAIRE D=400 (material) | 110.86 |
| 5MCO920P005 | u | CODO GALVA 90º SEGMENTADO JG DECOR MB-19 CONAIRE D=450 (material) | 123.68 |
| 5MCO920P006 | u | CODO GALVA 90º SEGMENTADO JG DECOR MB-19 CONAIRE D=500 (material) | 159.32 |
| 5MCO920P007 | u | CODO GALVA 90º SEGMENTADO JG DECOR MB-19 CONAIRE D=560 (material) | 187.15 |
| 5MCO920P008 | u | CODO GALVA 90º SEGMENTADO JG DECOR MB-19 CONAIRE D=600 (material) | 215.38 |
| 5MCO920P009 | u | CODO GALVA 90º SEGMENTADO JG DECOR MB-19 CONAIRE D=630 (material) | 233.42 |
| 5MCO920P010 | u | CODO GALVA 90º SEGMENTADO JG DECOR MB-19 CONAIRE D=710 (material) | 292.2 |
| 5MCO920P011 | u | CODO GALVA 90º SEGMENTADO JG DECOR MB-19 CONAIRE D=800 (material) | 398.49 |
| 5MCO920A001 | u | CODO GALVA 90º SEGMENTADO JG DECOR AL-19 CONAIRE D=250 (material) | 54.5 |
| 5MCO920A002 | u | CODO GALVA 90º SEGMENTADO JG DECOR AL-19 CONAIRE D=300 (material) | 61.02 |
| 5MCO920A003 | u | CODO GALVA 90º SEGMENTADO JG DECOR AL-19 CONAIRE D=355 (material) | 85.52 |
| 5MCO920A004 | u | CODO GALVA 90º SEGMENTADO JG DECOR AL-19 CONAIRE D=400 (material) | 100.34 |
| 5MCO920A005 | u | CODO GALVA 90º SEGMENTADO JG DECOR AL-19 CONAIRE D=450 (material) | 119.84 |
| 5MCO920A006 | u | CODO GALVA 90º SEGMENTADO JG DECOR AL-19 CONAIRE D=500 (material) | 154.7 |
| 5MCO920A007 | u | CODO GALVA 90º SEGMENTADO JG DECOR AL-19 CONAIRE D=560 (material) | 181.59 |
| 5MCO920A008 | u | CODO GALVA 90º SEGMENTADO JG DECOR AL-19 CONAIRE D=600 (material) | 208.88 |
| 5MCO920A009 | u | CODO GALVA 90º SEGMENTADO JG DECOR AL-19 CONAIRE D=630 (material) | 226.32 |
| 5MCO920A010 | u | CODO GALVA 90º SEGMENTADO JG DECOR AL-19 CONAIRE D=710 (material) | 283.34 |
| 5MCO920A011 | u | CODO GALVA 90º SEGMENTADO JG DECOR AL-19 CONAIRE D=800 (material) | 387.48 |

###### JGDEAL20RED Reducciones

| Código | Ud | Descripción | Precio |
|---|---|---|---|
| 5MRC20P001 | u | REDUCCION CONCENTRICA GALVA SEGMENTADA JG DECOR MB-19 CONAIRE D=300/250 (material) | 51.06 |
| 5MRC20P002 | u | REDUCCION CONCENTRICA GALVA SEGMENTADA JG DECOR MB-19 CONAIRE D=355/250 (material) | 58.19 |
| 5MRC20P003 | u | REDUCCION CONCENTRICA GALVA SEGMENTADA JG DECOR MB-19 CONAIRE D=355/300 (material) | 58.12 |
| 5MRC20P004 | u | REDUCCION CONCENTRICA GALVA SEGMENTADA JG DECOR MB-19 CONAIRE D=400/250 (material) | 75.37 |
| 5MRC20P005 | u | REDUCCION CONCENTRICA GALVA SEGMENTADA JG DECOR MB-19 CONAIRE D=400/300 (material) | 75.17 |
| 5MRC20P006 | u | REDUCCION CONCENTRICA GALVA SEGMENTADA JG DECOR MB-19 CONAIRE D=400/355 (material) | 75.98 |
| 5MRC20P007 | u | REDUCCION CONCENTRICA GALVA SEGMENTADA JG DECOR MB-19 CONAIRE D=450/250 (material) | 86.67 |
| 5MRC20P008 | u | REDUCCION CONCENTRICA GALVA SEGMENTADA JG DECOR MB-19 CONAIRE D=450/300 (material) | 85.38 |
| 5MRC20P009 | u | REDUCCION CONCENTRICA GALVA SEGMENTADA JG DECOR MB-19 CONAIRE D=450/355 (material) | 84.53 |
| 5MRC20P010 | u | REDUCCION CONCENTRICA GALVA SEGMENTADA JG DECOR MB-19 CONAIRE D=450/400 (material) | 86.63 |
| 5MRC20P011 | u | REDUCCION CONCENTRICA GALVA SEGMENTADA JG DECOR MB-19 CONAIRE D=500/250 (material) | 106.9 |
| 5MRC20P012 | u | REDUCCION CONCENTRICA GALVA SEGMENTADA JG DECOR MB-19 CONAIRE D=500/300 (material) | 104.51 |
| 5MRC20P013 | u | REDUCCION CONCENTRICA GALVA SEGMENTADA JG DECOR MB-19 CONAIRE D=500/355 (material) | 102.61 |
| 5MRC20P014 | u | REDUCCION CONCENTRICA GALVA SEGMENTADA JG DECOR MB-19 CONAIRE D=500/400 (material) | 101.23 |
| 5MRC20P015 | u | REDUCCION CONCENTRICA GALVA SEGMENTADA JG DECOR MB-19 CONAIRE D=500/450 (material) | 101.05 |
| 5MRC20P016 | u | REDUCCION CONCENTRICA GALVA SEGMENTADA JG DECOR MB-19 CONAIRE D=560/250 (material) | 152.34 |
| 5MRC20P017 | u | REDUCCION CONCENTRICA GALVA SEGMENTADA JG DECOR MB-19 CONAIRE D=560/300 (material) | 133.43 |
| 5MRC20P018 | u | REDUCCION CONCENTRICA GALVA SEGMENTADA JG DECOR MB-19 CONAIRE D=560/355 (material) | 131.05 |
| 5MRC20P019 | u | REDUCCION CONCENTRICA GALVA SEGMENTADA JG DECOR MB-19 CONAIRE D=560/400 (material) | 129.39 |
| 5MRC20P020 | u | REDUCCION CONCENTRICA GALVA SEGMENTADA JG DECOR MB-19 CONAIRE D=560/450 (material) | 128.32 |
| 5MRC20P021 | u | REDUCCION CONCENTRICA GALVA SEGMENTADA JG DECOR MB-19 CONAIRE D=560/500 (material) | 128.65 |
| 5MRC20P022 | u | REDUCCION CONCENTRICA GALVA SEGMENTADA JG DECOR MB-19 CONAIRE D=600/250 (material) | 152.34 |
| 5MRC20P023 | u | REDUCCION CONCENTRICA GALVA SEGMENTADA JG DECOR MB-19 CONAIRE D=600/300 (material) | 150.27 |
| 5MRC20P024 | u | REDUCCION CONCENTRICA GALVA SEGMENTADA JG DECOR MB-19 CONAIRE D=600/355 (material) | 147.03 |
| 5MRC20P025 | u | REDUCCION CONCENTRICA GALVA SEGMENTADA JG DECOR MB-19 CONAIRE D=600/400 (material) | 145.68 |
| 5MRC20P026 | u | REDUCCION CONCENTRICA GALVA SEGMENTADA JG DECOR MB-19 CONAIRE D=600/450 (material) | 165.91 |
| 5MRC20P027 | u | REDUCCION CONCENTRICA GALVA SEGMENTADA JG DECOR MB-19 CONAIRE D=600/500 (material) | 141.96 |
| 5MRC20P028 | u | REDUCCION CONCENTRICA GALVA SEGMENTADA JG DECOR MB-19 CONAIRE D=600/560 (material) | 143.23 |
| 5MRC20P029 | u | REDUCCION CONCENTRICA GALVA SEGMENTADA JG DECOR MB-19 CONAIRE D=630/250 (material) | 173.1 |
| 5MRC20P030 | u | REDUCCION CONCENTRICA GALVA SEGMENTADA JG DECOR MB-19 CONAIRE D=630/300 (material) | 172.5 |
| 5MRC20P031 | u | REDUCCION CONCENTRICA GALVA SEGMENTADA JG DECOR MB-19 CONAIRE D=630/355 (material) | 170.14 |
| 5MRC20P032 | u | REDUCCION CONCENTRICA GALVA SEGMENTADA JG DECOR MB-19 CONAIRE D=630/400 (material) | 168.79 |
| 5MRC20P033 | u | REDUCCION CONCENTRICA GALVA SEGMENTADA JG DECOR MB-19 CONAIRE D=630/450 (material) | 167.04 |
| 5MRC20P034 | u | REDUCCION CONCENTRICA GALVA SEGMENTADA JG DECOR MB-19 CONAIRE D=630/500 (material) | 136.45 |
| 5MRC20P035 | u | REDUCCION CONCENTRICA GALVA SEGMENTADA JG DECOR MB-19 CONAIRE D=630/560 (material) | 166.81 |
| 5MRC20P036 | u | REDUCCION CONCENTRICA GALVA SEGMENTADA JG DECOR MB-19 CONAIRE D=630/600 (material) | 133.4 |
| 5MRC20P037 | u | REDUCCION CONCENTRICA GALVA SEGMENTADA JG DECOR MB-19 CONAIRE D=710/250 (material) | 206.03 |
| 5MRC20P038 | u | REDUCCION CONCENTRICA GALVA SEGMENTADA JG DECOR MB-19 CONAIRE D=710/300 (material) | 194.35 |
| 5MRC20P039 | u | REDUCCION CONCENTRICA GALVA SEGMENTADA JG DECOR MB-19 CONAIRE D=710/355 (material) | 200.24 |
| 5MRC20P040 | u | REDUCCION CONCENTRICA GALVA SEGMENTADA JG DECOR MB-19 CONAIRE D=710/400 (material) | 185.49 |
| 5MRC20P041 | u | REDUCCION CONCENTRICA GALVA SEGMENTADA JG DECOR MB-19 CONAIRE D=710/450 (material) | 193.28 |
| 5MRC20P042 | u | REDUCCION CONCENTRICA GALVA SEGMENTADA JG DECOR MB-19 CONAIRE D=710/500 (material) | 189.91 |
| 5MRC20P043 | u | REDUCCION CONCENTRICA GALVA SEGMENTADA JG DECOR MB-19 CONAIRE D=710/560 (material) | 186.91 |
| 5MRC20P044 | u | REDUCCION CONCENTRICA GALVA SEGMENTADA JG DECOR MB-19 CONAIRE D=710/600 (material) | 189.69 |
| 5MRC20P045 | u | REDUCCION CONCENTRICA GALVA SEGMENTADA JG DECOR MB-19 CONAIRE D=710/630 (material) | 190.29 |
| 5MRC20P046 | u | REDUCCION CONCENTRICA GALVA SEGMENTADA JG DECOR MB-19 CONAIRE D=800/300 (material) | 264.13 |
| 5MRC20P047 | u | REDUCCION CONCENTRICA GALVA SEGMENTADA JG DECOR MB-19 CONAIRE D=800/355 (material) | 258.97 |
| 5MRC20P048 | u | REDUCCION CONCENTRICA GALVA SEGMENTADA JG DECOR MB-19 CONAIRE D=800/400 (material) | 254.15 |
| 5MRC20P049 | u | REDUCCION CONCENTRICA GALVA SEGMENTADA JG DECOR MB-19 CONAIRE D=800/450 (material) | 248.35 |
| 5MRC20P050 | u | REDUCCION CONCENTRICA GALVA SEGMENTADA JG DECOR MB-19 CONAIRE D=800/500 (material) | 242.39 |
| 5MRC20P051 | u | REDUCCION CONCENTRICA GALVA SEGMENTADA JG DECOR MB-19 CONAIRE D=800/560 (material) | 236.08 |
| 5MRC20P052 | u | REDUCCION CONCENTRICA GALVA SEGMENTADA JG DECOR MB-19 CONAIRE D=800/600 (material) | 232.04 |
| 5MRC20P053 | u | REDUCCION CONCENTRICA GALVA SEGMENTADA JG DECOR MB-19 CONAIRE D=800/630 (material) | 231.97 |
| 5MRC20P054 | u | REDUCCION CONCENTRICA GALVA SEGMENTADA JG DECOR MB-19 CONAIRE D=800/710 (material) | 228.28 |
| 5MRC20A001 | u | REDUCCION CONCENTRICA GALVA SEGMENTADA JG DECOR AL-19 CONAIRE D=300/250 (material) | 48.32 |
| 5MRC20A002 | u | REDUCCION CONCENTRICA GALVA SEGMENTADA JG DECOR AL-19 CONAIRE D=355/250 (material) | 55.23 |
| 5MRC20A003 | u | REDUCCION CONCENTRICA GALVA SEGMENTADA JG DECOR AL-19 CONAIRE D=355/300 (material) | 55.16 |
| 5MRC20A004 | u | REDUCCION CONCENTRICA GALVA SEGMENTADA JG DECOR AL-19 CONAIRE D=400/250 (material) | 71.84 |
| 5MRC20A005 | u | REDUCCION CONCENTRICA GALVA SEGMENTADA JG DECOR AL-19 CONAIRE D=400/300 (material) | 71.65 |
| 5MRC20A006 | u | REDUCCION CONCENTRICA GALVA SEGMENTADA JG DECOR AL-19 CONAIRE D=400/355 (material) | 72.43 |
| 5MRC20A007 | u | REDUCCION CONCENTRICA GALVA SEGMENTADA JG DECOR AL-19 CONAIRE D=450/250 (material) | 82.79 |
| 5MRC20A008 | u | REDUCCION CONCENTRICA GALVA SEGMENTADA JG DECOR AL-19 CONAIRE D=450/300 (material) | 81.55 |
| 5MRC20A009 | u | REDUCCION CONCENTRICA GALVA SEGMENTADA JG DECOR AL-19 CONAIRE D=450/355 (material) | 80.73 |
| 5MRC20A010 | u | REDUCCION CONCENTRICA GALVA SEGMENTADA JG DECOR AL-19 CONAIRE D=450/400 (material) | 82.81 |
| 5MRC20A011 | u | REDUCCION CONCENTRICA GALVA SEGMENTADA JG DECOR AL-19 CONAIRE D=500/250 (material) | 102.6 |
| 5MRC20A012 | u | REDUCCION CONCENTRICA GALVA SEGMENTADA JG DECOR AL-19 CONAIRE D=500/300 (material) | 100.3 |
| 5MRC20A013 | u | REDUCCION CONCENTRICA GALVA SEGMENTADA JG DECOR AL-19 CONAIRE D=500/355 (material) | 98.48 |
| 5MRC20A014 | u | REDUCCION CONCENTRICA GALVA SEGMENTADA JG DECOR AL-19 CONAIRE D=500/400 (material) | 97.14 |
| 5MRC20A015 | u | REDUCCION CONCENTRICA GALVA SEGMENTADA JG DECOR AL-19 CONAIRE D=500/450 (material) | 96.97 |
| 5MRC20A016 | u | REDUCCION CONCENTRICA GALVA SEGMENTADA JG DECOR AL-19 CONAIRE D=560/250 (material) | 130.37 |
| 5MRC20A017 | u | REDUCCION CONCENTRICA GALVA SEGMENTADA JG DECOR AL-19 CONAIRE D=560/300 (material) | 128.38 |
| 5MRC20A018 | u | REDUCCION CONCENTRICA GALVA SEGMENTADA JG DECOR AL-19 CONAIRE D=560/355 (material) | 126.08 |
| 5MRC20A019 | u | REDUCCION CONCENTRICA GALVA SEGMENTADA JG DECOR AL-19 CONAIRE D=560/400 (material) | 124.47 |
| 5MRC20A020 | u | REDUCCION CONCENTRICA GALVA SEGMENTADA JG DECOR AL-19 CONAIRE D=560/450 (material) | 123.44 |
| 5MRC20A021 | u | REDUCCION CONCENTRICA GALVA SEGMENTADA JG DECOR AL-19 CONAIRE D=560/500 (material) | 123.76 |
| 5MRC20A022 | u | REDUCCION CONCENTRICA GALVA SEGMENTADA JG DECOR AL-19 CONAIRE D=600/250 (material) | 146.73 |
| 5MRC20A023 | u | REDUCCION CONCENTRICA GALVA SEGMENTADA JG DECOR AL-19 CONAIRE D=600/300 (material) | 144.75 |
| 5MRC20A024 | u | REDUCCION CONCENTRICA GALVA SEGMENTADA JG DECOR AL-19 CONAIRE D=600/355 (material) | 141.62 |
| 5MRC20A025 | u | REDUCCION CONCENTRICA GALVA SEGMENTADA JG DECOR AL-19 CONAIRE D=600/400 (material) | 140.35 |
| 5MRC20A026 | u | REDUCCION CONCENTRICA GALVA SEGMENTADA JG DECOR AL-19 CONAIRE D=600/450 (material) | 159.94 |
| 5MRC20A027 | u | REDUCCION CONCENTRICA GALVA SEGMENTADA JG DECOR AL-19 CONAIRE D=600/500 (material) | 136.76 |
| 5MRC20A028 | u | REDUCCION CONCENTRICA GALVA SEGMENTADA JG DECOR AL-19 CONAIRE D=600/560 (material) | 138.01 |
| 5MRC20A029 | u | REDUCCION CONCENTRICA GALVA SEGMENTADA JG DECOR AL-19 CONAIRE D=630/250 (material) | 166.87 |
| 5MRC20A030 | u | REDUCCION CONCENTRICA GALVA SEGMENTADA JG DECOR AL-19 CONAIRE D=630/300 (material) | 166.34 |
| 5MRC20A031 | u | REDUCCION CONCENTRICA GALVA SEGMENTADA JG DECOR AL-19 CONAIRE D=630/355 (material) | 164.06 |
| 5MRC20A032 | u | REDUCCION CONCENTRICA GALVA SEGMENTADA JG DECOR AL-19 CONAIRE D=630/400 (material) | 162.77 |
| 5MRC20A033 | u | REDUCCION CONCENTRICA GALVA SEGMENTADA JG DECOR AL-19 CONAIRE D=630/450 (material) | 161.08 |
| 5MRC20A034 | u | REDUCCION CONCENTRICA GALVA SEGMENTADA JG DECOR AL-19 CONAIRE D=630/500 (material) | 131.52 |
| 5MRC20A035 | u | REDUCCION CONCENTRICA GALVA SEGMENTADA JG DECOR AL-19 CONAIRE D=630/560 (material) | 160.86 |
| 5MRC20A036 | u | REDUCCION CONCENTRICA GALVA SEGMENTADA JG DECOR AL-19 CONAIRE D=630/600 (material) | 128.57 |
| 5MRC20A037 | u | REDUCCION CONCENTRICA GALVA SEGMENTADA JG DECOR AL-19 CONAIRE D=710/250 (material) | 198.8 |
| 5MRC20A038 | u | REDUCCION CONCENTRICA GALVA SEGMENTADA JG DECOR AL-19 CONAIRE D=710/300 (material) | 187.51 |
| 5MRC20A039 | u | REDUCCION CONCENTRICA GALVA SEGMENTADA JG DECOR AL-19 CONAIRE D=710/355 (material) | 193.22 |
| 5MRC20A040 | u | REDUCCION CONCENTRICA GALVA SEGMENTADA JG DECOR AL-19 CONAIRE D=710/400 (material) | 178.97 |
| 5MRC20A041 | u | REDUCCION CONCENTRICA GALVA SEGMENTADA JG DECOR AL-19 CONAIRE D=710/450 (material) | 186.49 |
| 5MRC20A042 | u | REDUCCION CONCENTRICA GALVA SEGMENTADA JG DECOR AL-19 CONAIRE D=710/500 (material) | 183.24 |
| 5MRC20A043 | u | REDUCCION CONCENTRICA GALVA SEGMENTADA JG DECOR AL-19 CONAIRE D=710/560 (material) | 180.34 |
| 5MRC20A044 | u | REDUCCION CONCENTRICA GALVA SEGMENTADA JG DECOR AL-19 CONAIRE D=710/600 (material) | 183.15 |
| 5MRC20A045 | u | REDUCCION CONCENTRICA GALVA SEGMENTADA JG DECOR AL-19 CONAIRE D=710/630 (material) | 183.75 |
| 5MRC20A046 | u | REDUCCION CONCENTRICA GALVA SEGMENTADA JG DECOR AL-19 CONAIRE D=800/300 (material) | 255.71 |
| 5MRC20A047 | u | REDUCCION CONCENTRICA GALVA SEGMENTADA JG DECOR AL-19 CONAIRE D=800/355 (material) | 250.72 |
| 5MRC20A048 | u | REDUCCION CONCENTRICA GALVA SEGMENTADA JG DECOR AL-19 CONAIRE D=800/400 (material) | 246.04 |
| 5MRC20A049 | u | REDUCCION CONCENTRICA GALVA SEGMENTADA JG DECOR AL-19 CONAIRE D=800/450 (material) | 240.43 |
| 5MRC20A050 | u | REDUCCION CONCENTRICA GALVA SEGMENTADA JG DECOR AL-19 CONAIRE D=800/500 (material) | 234.64 |
| 5MRC20A051 | u | REDUCCION CONCENTRICA GALVA SEGMENTADA JG DECOR AL-19 CONAIRE D=800/560 (material) | 228.55 |
| 5MRC20A052 | u | REDUCCION CONCENTRICA GALVA SEGMENTADA JG DECOR AL-19 CONAIRE D=800/600 (material) | 224.63 |
| 5MRC20A053 | u | REDUCCION CONCENTRICA GALVA SEGMENTADA JG DECOR AL-19 CONAIRE D=800/630 (material) | 224.65 |
| 5MRC20A054 | u | REDUCCION CONCENTRICA GALVA SEGMENTADA JG DECOR AL-19 CONAIRE D=800/710 (material) | 221.07 |

###### JGDEAL20TES TES

| Código | Ud | Descripción | Precio |
|---|---|---|---|
| 5MTS920P001 | u | TE SIMPLE GALVA 90º SEGMENTADA JG DECOR MB-19 CONAIRE D=250 (material) | 63.06 |
| 5MTS920P002 | u | TE SIMPLE GALVA 90º SEGMENTADA JG DECOR MB-19 CONAIRE D=300 (material) | 65.57 |
| 5MTS920P003 | u | TE SIMPLE GALVA 90º SEGMENTADA JG DECOR MB-19 CONAIRE D=355 (material) | 90.22 |
| 5MTS920P004 | u | TE SIMPLE GALVA 90º SEGMENTADA JG DECOR MB-19 CONAIRE D=400 (material) | 110.09 |
| 5MTS920P005 | u | TE SIMPLE GALVA 90º SEGMENTADA JG DECOR MB-19 CONAIRE D=450 (material) | 119.95 |
| 5MTS920P006 | u | TE SIMPLE GALVA 90º SEGMENTADA JG DECOR MB-19 CONAIRE D=500 (material) | 157.75 |
| 5MTS920P007 | u | TE SIMPLE GALVA 90º SEGMENTADA JG DECOR MB-19 CONAIRE D=560 (material) | 185.89 |
| 5MTS920P008 | u | TE SIMPLE GALVA 90º SEGMENTADA JG DECOR MB-19 CONAIRE D=600 (material) | 213.19 |
| 5MTS920P009 | u | TE SIMPLE GALVA 90º SEGMENTADA JG DECOR MB-19 CONAIRE D=630 (material) | 229.33 |
| 5MTS920P010 | u | TE SIMPLE GALVA 90º SEGMENTADA JG DECOR MB-19 CONAIRE D=710 (material) | 285.7 |
| 5MTS920P011 | u | TE SIMPLE GALVA 90º SEGMENTADA JG DECOR MB-19 CONAIRE D=800 (material) | 364.41 |
| 5MTS920A001 | u | TE SIMPLE GALVA 90º SEGMENTADA JG DECOR AL-19 CONAIRE D=250 (material) | 60.44 |
| 5MTS920A002 | u | TE SIMPLE GALVA 90º SEGMENTADA JG DECOR AL-19 CONAIRE D=300 (material) | 62.86 |
| 5MTS920A003 | u | TE SIMPLE GALVA 90º SEGMENTADA JG DECOR AL-19 CONAIRE D=355 (material) | 86.6 |
| 5MTS920A004 | u | TE SIMPLE GALVA 90º SEGMENTADA JG DECOR AL-19 CONAIRE D=400 (material) | 105.94 |
| 5MTS920A005 | u | TE SIMPLE GALVA 90º SEGMENTADA JG DECOR AL-19 CONAIRE D=450 (material) | 115.42 |
| 5MTS920A006 | u | TE SIMPLE GALVA 90º SEGMENTADA JG DECOR AL-19 CONAIRE D=500 (material) | 152.42 |
| 5MTS920A007 | u | TE SIMPLE GALVA 90º SEGMENTADA JG DECOR AL-19 CONAIRE D=560 (material) | 179.62 |
| 5MTS920A008 | u | TE SIMPLE GALVA 90º SEGMENTADA JG DECOR AL-19 CONAIRE D=600 (material) | 206.24 |
| 5MTS920A009 | u | TE SIMPLE GALVA 90º SEGMENTADA JG DECOR AL-19 CONAIRE D=630 (material) | 221.83 |
| 5MTS920A010 | u | TE SIMPLE GALVA 90º SEGMENTADA JG DECOR AL-19 CONAIRE D=710 (material) | 276.5 |
| 5MTS920A011 | u | TE SIMPLE GALVA 90º SEGMENTADA JG DECOR AL-19 CONAIRE D=800 (material) | 353.52 |

###### JGDEAL20TAP Tapas

| Código | Ud | Descripción | Precio |
|---|---|---|---|
| 5MT20P001 | u | TAPA CIEGA GALVA SEGMENTADA JG DECOR MB-19 CONAIRE D=250 (material) | 16.36 |
| 5MT20P002 | u | TAPA CIEGA GALVA SEGMENTADA JG DECOR MB-19 CONAIRE D=300 (material) | 21.29 |
| 5MT20P003 | u | TAPA CIEGA GALVA SEGMENTADA JG DECOR MB-19 CONAIRE D=355 (material) | 33.32 |
| 5MT20P004 | u | TAPA CIEGA GALVA SEGMENTADA JG DECOR MB-19 CONAIRE D=400 (material) | 39.22 |
| 5MT20P005 | u | TAPA CIEGA GALVA SEGMENTADA JG DECOR MB-19 CONAIRE D=450 (material) | 47.07 |
| 5MT20P006 | u | TAPA CIEGA GALVA SEGMENTADA JG DECOR MB-19 CONAIRE D=500 (material) | 49.04 |
| 5MT20P007 | u | TAPA CIEGA GALVA SEGMENTADA JG DECOR MB-19 CONAIRE D=560 (material) | 59.56 |
| 5MT20P008 | u | TAPA CIEGA GALVA SEGMENTADA JG DECOR MB-19 CONAIRE D=600 (material) | 67.9 |
| 5MT20P009 | u | TAPA CIEGA GALVA SEGMENTADA JG DECOR MB-19 CONAIRE D=630 (material) | 76.29 |
| 5MT20P010 | u | TAPA CIEGA GALVA SEGMENTADA JG DECOR MB-19 CONAIRE D=710 (material) | 88.36 |
| 5MT20P011 | u | TAPA CIEGA GALVA SEGMENTADA JG DECOR MB-19 CONAIRE D=800 (material) | 100.24 |
| 5MT20A001 | u | TAPA CIEGA GALVA SEGMENTADA JG DECOR AL-19 CONAIRE D=250 (material) | 15.52 |
| 5MT20A002 | u | TAPA CIEGA GALVA SEGMENTADA JG DECOR AL-19 CONAIRE D=300 (material) | 20.29 |
| 5MT20A003 | u | TAPA CIEGA GALVA SEGMENTADA JG DECOR AL-19 CONAIRE D=355 (material) | 31.94 |
| 5MT20A004 | u | TAPA CIEGA GALVA SEGMENTADA JG DECOR AL-19 CONAIRE D=400 (material) | 37.65 |
| 5MT20A005 | u | TAPA CIEGA GALVA SEGMENTADA JG DECOR AL-19 CONAIRE D=450 (material) | 45.25 |
| 5MT20A006 | u | TAPA CIEGA GALVA SEGMENTADA JG DECOR AL-19 CONAIRE D=500 (material) | 47.18 |
| 5MT20A007 | u | TAPA CIEGA GALVA SEGMENTADA JG DECOR AL-19 CONAIRE D=560 (material) | 57.37 |
| 5MT20A008 | u | TAPA CIEGA GALVA SEGMENTADA JG DECOR AL-19 CONAIRE D=600 (material) | 65.46 |
| 5MT20A009 | u | TAPA CIEGA GALVA SEGMENTADA JG DECOR AL-19 CONAIRE D=630 (material) | 73.6 |
| 5MT20A010 | u | TAPA CIEGA GALVA SEGMENTADA JG DECOR AL-19 CONAIRE D=710 (material) | 85.33 |
| 5MT20A011 | u | TAPA CIEGA GALVA SEGMENTADA JG DECOR AL-19 CONAIRE D=800 (material) | 97.11 |

###### JGDEAL20MAN Manguitos

###### JGDEAL25 25 mm

###### JGDEAL25MR Modulos Rectos

###### JGDEAL25MR1500 MODULO RECTO 1500

| Código | Ud | Descripción | Precio |
|---|---|---|---|
| 5MMR1525P001 | ml | TUBO LISO GALVA ST DECOR MB-25x1500 CONAIRE D=250 (material) | 88.87 |
| 5MMR1525P002 | ml | TUBO LISO GALVA ST DECOR MB-25x1500 CONAIRE D=300 (material) | 108.18 |
| 5MMR1525P003 | ml | TUBO LISO GALVA ST DECOR MB-25x1500 CONAIRE D=355 (material) | 124.87 |
| 5MMR1525P004 | ml | TUBO LISO GALVA ST DECOR MB-25x1500 CONAIRE D=400 (material) | 139.7 |
| 5MMR1525P005 | ml | TUBO LISO GALVA ST DECOR MB-25x1500 CONAIRE D=450 (material) | 140.57 |
| 5MMR1525P006 | ml | TUBO LISO GALVA ST DECOR MB-25x1500 CONAIRE D=500 (material) | 187.55 |
| 5MMR1525P007 | ml | TUBO LISO GALVA ST DECOR MB-25x1500 CONAIRE D=560 (material) | 212.14 |
| 5MMR1525P008 | ml | TUBO LISO GALVA ST DECOR MB-25x1500 CONAIRE D=600 (material) | 228.21 |
| 5MMR1525P009 | ml | TUBO LISO GALVA ST DECOR MB-25x1500 CONAIRE D=630 (material) | 247.55 |
| 5MMR1525P010 | ml | TUBO LISO GALVA ST DECOR MB-25x1500 CONAIRE D=710 (material) | 326.95 |
| 5MMR1525P011 | ml | TUBO LISO GALVA ST DECOR MB-25x1500 CONAIRE D=800 (material) | 366.4 |
| 5MMR1525A001 | ml | TUBO LISO GALVA ST DECOR AL-25x1500 CONAIRE D=250 (material) | 86.82 |
| 5MMR1525A002 | ml | TUBO LISO GALVA ST DECOR AL-25x1500 CONAIRE D=300 (material) | 105.6 |
| 5MMR1525A003 | ml | TUBO LISO GALVA ST DECOR AL-25x1500 CONAIRE D=355 (material) | 121.84 |
| 5MMR1525A004 | ml | TUBO LISO GALVA ST DECOR AL-25x1500 CONAIRE D=400 (material) | 136.28 |
| 5MMR1525A005 | ml | TUBO LISO GALVA ST DECOR AL-25x1500 CONAIRE D=450 (material) | 137.54 |
| 5MMR1525A006 | ml | TUBO LISO GALVA ST DECOR AL-25x1500 CONAIRE D=500 (material) | 182.79 |
| 5MMR1525A007 | ml | TUBO LISO GALVA ST DECOR AL-25x1500 CONAIRE D=560 (material) | 206.8 |
| 5MMR1525A008 | ml | TUBO LISO GALVA ST DECOR AL-25x1500 CONAIRE D=600 (material) | 222.5 |
| 5MMR1525A009 | ml | TUBO LISO GALVA ST DECOR AL-25x1500 CONAIRE D=630 (material) | 241.4 |
| 5MMR1525A010 | ml | TUBO LISO GALVA ST DECOR AL-25x1500 CONAIRE D=710 (material) | 319.6 |
| 5MMR1525A011 | ml | TUBO LISO GALVA ST DECOR AL-25x1500 CONAIRE D=800 (material) | 358.21 |

###### JGDEAL25MR1000 MODULO RECTO 1000

| Código | Ud | Descripción | Precio |
|---|---|---|---|
| 5MMR1025P001 | ml | TUBO LISO GALVA ST DECOR MB-25x1000 CONAIRE D=250 (material) | 62.61 |
| 5MMR1025P002 | ml | TUBO LISO GALVA ST DECOR MB-25x1000 CONAIRE D=300 (material) | 75.41 |
| 5MMR1025P003 | ml | TUBO LISO GALVA ST DECOR MB-25x1000 CONAIRE D=355 (material) | 86.53 |
| 5MMR1025P004 | ml | TUBO LISO GALVA ST DECOR MB-25x1000 CONAIRE D=400 (material) | 96.29 |
| 5MMR1025P005 | ml | TUBO LISO GALVA ST DECOR MB-25x1000 CONAIRE D=450 (material) | 96.33 |
| 5MMR1025P006 | ml | TUBO LISO GALVA ST DECOR MB-25x1000 CONAIRE D=500 (material) | 127.09 |
| 5MMR1025P007 | ml | TUBO LISO GALVA ST DECOR MB-25x1000 CONAIRE D=560 (material) | 143.35 |
| 5MMR1025P008 | ml | TUBO LISO GALVA ST DECOR MB-25x1000 CONAIRE D=600 (material) | 153.93 |
| 5MMR1025P009 | ml | TUBO LISO GALVA ST DECOR MB-25x1000 CONAIRE D=630 (material) | 166.76 |
| 5MMR1025P010 | ml | TUBO LISO GALVA ST DECOR MB-25x1000 CONAIRE D=710 (material) | 219.89 |
| 5MMR1025P011 | ml | TUBO LISO GALVA ST DECOR MB-25x1000 CONAIRE D=800 (material) | 246.13 |
| 5MMR1025A001 | ml | TUBO LISO GALVA ST DECOR AL-25x1000 CONAIRE D=250 (material) | 60.11 |
| 5MMR1025A002 | ml | TUBO LISO GALVA ST DECOR AL-25x1000 CONAIRE D=300 (material) | 72.57 |
| 5MMR1025A003 | ml | TUBO LISO GALVA ST DECOR AL-25x1000 CONAIRE D=355 (material) | 83.39 |
| 5MMR1025A004 | ml | TUBO LISO GALVA ST DECOR AL-25x1000 CONAIRE D=400 (material) | 92.88 |
| 5MMR1025A005 | ml | TUBO LISO GALVA ST DECOR AL-25x1000 CONAIRE D=450 (material) | 93.18 |
| 5MMR1025A006 | ml | TUBO LISO GALVA ST DECOR AL-25x1000 CONAIRE D=500 (material) | 123.21 |
| 5MMR1025A007 | ml | TUBO LISO GALVA ST DECOR AL-25x1000 CONAIRE D=560 (material) | 139.09 |
| 5MMR1025A008 | ml | TUBO LISO GALVA ST DECOR AL-25x1000 CONAIRE D=600 (material) | 149.42 |
| 5MMR1025A009 | ml | TUBO LISO GALVA ST DECOR AL-25x1000 CONAIRE D=630 (material) | 161.95 |
| 5MMR1025A010 | ml | TUBO LISO GALVA ST DECOR AL-25x1000 CONAIRE D=710 (material) | 214.28 |
| 5MMR1025A011 | ml | TUBO LISO GALVA ST DECOR AL-25x1000 CONAIRE D=800 (material) | 239.96 |

###### JGDEAL25MR500 MODULO RECTO 500

| Código | Ud | Descripción | Precio |
|---|---|---|---|
| 5MMR0525P001 | ml | TUBO LISO GALVA ST DECOR MB-25x500 CONAIRE D=250 (material) | 35.42 |
| 5MMR0525P002 | ml | TUBO LISO GALVA ST DECOR MB-25x500 CONAIRE D=300 (material) | 41.72 |
| 5MMR0525P003 | ml | TUBO LISO GALVA ST DECOR MB-25x500 CONAIRE D=355 (material) | 47.28 |
| 5MMR0525P004 | ml | TUBO LISO GALVA ST DECOR MB-25x500 CONAIRE D=400 (material) | 52.16 |
| 5MMR0525P005 | ml | TUBO LISO GALVA ST DECOR MB-25x500 CONAIRE D=450 (material) | 51.97 |
| 5MMR0525P006 | ml | TUBO LISO GALVA ST DECOR MB-25x500 CONAIRE D=500 (material) | 67.36 |
| 5MMR0525P007 | ml | TUBO LISO GALVA ST DECOR MB-25x500 CONAIRE D=560 (material) | 75.49 |
| 5MMR0525P008 | ml | TUBO LISO GALVA ST DECOR MB-25x500 CONAIRE D=600 (material) | 80.78 |
| 5MMR0525P009 | ml | TUBO LISO GALVA ST DECOR MB-25x500 CONAIRE D=630 (material) | 87.29 |
| 5MMR0525P010 | ml | TUBO LISO GALVA ST DECOR MB-25x500 CONAIRE D=710 (material) | 113.96 |
| 5MMR0525P011 | ml | TUBO LISO GALVA ST DECOR MB-25x500 CONAIRE D=800 (material) | 127.18 |
| 5MMR0525A001 | ml | TUBO LISO GALVA ST DECOR AL-25x500 CONAIRE D=250 (material) | 33.61 |
| 5MMR0525A002 | ml | TUBO LISO GALVA ST DECOR AL-25x500 CONAIRE D=300 (material) | 39.73 |
| 5MMR0525A003 | ml | TUBO LISO GALVA ST DECOR AL-25x500 CONAIRE D=355 (material) | 45.15 |
| 5MMR0525A004 | ml | TUBO LISO GALVA ST DECOR AL-25x500 CONAIRE D=400 (material) | 49.89 |
| 5MMR0525A005 | ml | TUBO LISO GALVA ST DECOR AL-25x500 CONAIRE D=450 (material) | 49.84 |
| 5MMR0525A006 | ml | TUBO LISO GALVA ST DECOR AL-25x500 CONAIRE D=500 (material) | 64.85 |
| 5MMR0525A007 | ml | TUBO LISO GALVA ST DECOR AL-25x500 CONAIRE D=560 (material) | 72.79 |
| 5MMR0525A008 | ml | TUBO LISO GALVA ST DECOR AL-25x500 CONAIRE D=600 (material) | 77.96 |
| 5MMR0525A009 | ml | TUBO LISO GALVA ST DECOR AL-25x500 CONAIRE D=630 (material) | 84.32 |
| 5MMR0525A010 | ml | TUBO LISO GALVA ST DECOR AL-25x500 CONAIRE D=710 (material) | 110.59 |
| 5MMR0525A011 | ml | TUBO LISO GALVA ST DECOR AL-25x500 CONAIRE D=800 (material) | 123.53 |

###### JGDEAL25COD Codos

| Código | Ud | Descripción | Precio |
|---|---|---|---|
| 5MCO425P001 | u | CODO GALVA 45º SEGMENTADO JG DECOR MB-25 CONAIRE D=250 (material) | 38.58 |
| 5MCO425P002 | u | CODO GALVA 45º SEGMENTADO JG DECOR MB-25 CONAIRE D=300 (material) | 42.41 |
| 5MCO425P003 | u | CODO GALVA 45º SEGMENTADO JG DECOR MB-25 CONAIRE D=355 (material) | 57.98 |
| 5MCO425P004 | u | CODO GALVA 45º SEGMENTADO JG DECOR MB-25 CONAIRE D=400 (material) | 69.52 |
| 5MCO425P005 | u | CODO GALVA 45º SEGMENTADO JG DECOR MB-25 CONAIRE D=450 (material) | 82.09 |
| 5MCO425P006 | u | CODO GALVA 45º SEGMENTADO JG DECOR MB-25 CONAIRE D=500 (material) | 98.88 |
| 5MCO425P007 | u | CODO GALVA 45º SEGMENTADO JG DECOR MB-25 CONAIRE D=560 (material) | 119.61 |
| 5MCO425P008 | u | CODO GALVA 45º SEGMENTADO JG DECOR MB-25 CONAIRE D=600 (material) | 145.92 |
| 5MCO425P009 | u | CODO GALVA 45º SEGMENTADO JG DECOR MB-25 CONAIRE D=630 (material) | 158.28 |
| 5MCO425P010 | u | CODO GALVA 45º SEGMENTADO JG DECOR MB-25 CONAIRE D=710 (material) | 192.2 |
| 5MCO425P011 | u | CODO GALVA 45º SEGMENTADO JG DECOR MB-25 CONAIRE D=800 (material) | 251.83 |
| 5MCO425A001 | u | CODO GALVA 45º SEGMENTADO JG DECOR AL-25 CONAIRE D=250 (material) | 37.48 |
| 5MCO425A002 | u | CODO GALVA 45º SEGMENTADO JG DECOR AL-25 CONAIRE D=300 (material) | 41.19 |
| 5MCO425A003 | u | CODO GALVA 45º SEGMENTADO JG DECOR AL-25 CONAIRE D=355 (material) | 56.34 |
| 5MCO425A004 | u | CODO GALVA 45º SEGMENTADO JG DECOR AL-25 CONAIRE D=400 (material) | 67.54 |
| 5MCO425A005 | u | CODO GALVA 45º SEGMENTADO JG DECOR AL-25 CONAIRE D=450 (material) | 79.76 |
| 5MCO425A006 | u | CODO GALVA 45º SEGMENTADO JG DECOR AL-25 CONAIRE D=500 (material) | 96.23 |
| 5MCO425A007 | u | CODO GALVA 45º SEGMENTADO JG DECOR AL-25 CONAIRE D=560 (material) | 116.38 |
| 5MCO425A008 | u | CODO GALVA 45º SEGMENTADO JG DECOR AL-25 CONAIRE D=600 (material) | 142.18 |
| 5MCO425A009 | u | CODO GALVA 45º SEGMENTADO JG DECOR AL-25 CONAIRE D=630 (material) | 154.24 |
| 5MCO425A010 | u | CODO GALVA 45º SEGMENTADO JG DECOR AL-25 CONAIRE D=710 (material) | 187.24 |
| 5MCO425A011 | u | CODO GALVA 45º SEGMENTADO JG DECOR AL-25 CONAIRE D=800 (material) | 245.79 |
| 5MCO925P001 | u | CODO GALVA 90º SEGMENTADO JG DECOR MB-25 CONAIRE D=250 (material) | 63.61 |
| 5MCO925P002 | u | CODO GALVA 90º SEGMENTADO JG DECOR MB-25 CONAIRE D=300 (material) | 71.18 |
| 5MCO925P003 | u | CODO GALVA 90º SEGMENTADO JG DECOR MB-25 CONAIRE D=355 (material) | 101.05 |
| 5MCO925P004 | u | CODO GALVA 90º SEGMENTADO JG DECOR MB-25 CONAIRE D=400 (material) | 124.53 |
| 5MCO925P005 | u | CODO GALVA 90º SEGMENTADO JG DECOR MB-25 CONAIRE D=450 (material) | 140.69 |
| 5MCO925P006 | u | CODO GALVA 90º SEGMENTADO JG DECOR MB-25 CONAIRE D=500 (material) | 180.27 |
| 5MCO925P007 | u | CODO GALVA 90º SEGMENTADO JG DECOR MB-25 CONAIRE D=560 (material) | 212.74 |
| 5MCO925P008 | u | CODO GALVA 90º SEGMENTADO JG DECOR MB-25 CONAIRE D=600 (material) | 245.68 |
| 5MCO925P009 | u | CODO GALVA 90º SEGMENTADO JG DECOR MB-25 CONAIRE D=630 (material) | 266.75 |
| 5MCO925P010 | u | CODO GALVA 90º SEGMENTADO JG DECOR MB-25 CONAIRE D=710 (material) | 334.32 |
| 5MCO925P011 | u | CODO GALVA 90º SEGMENTADO JG DECOR MB-25 CONAIRE D=800 (material) | 451.36 |
| 5MCO925A001 | u | CODO GALVA 90º SEGMENTADO JG DECOR AL-25 CONAIRE D=250 (material) | 60.08 |
| 5MCO925A002 | u | CODO GALVA 90º SEGMENTADO JG DECOR AL-25 CONAIRE D=300 (material) | 67.71 |
| 5MCO925A003 | u | CODO GALVA 90º SEGMENTADO JG DECOR AL-25 CONAIRE D=355 (material) | 95.98 |
| 5MCO925A004 | u | CODO GALVA 90º SEGMENTADO JG DECOR AL-25 CONAIRE D=400 (material) | 114.01 |
| 5MCO925A005 | u | CODO GALVA 90º SEGMENTADO JG DECOR AL-25 CONAIRE D=450 (material) | 136.85 |
| 5MCO925A006 | u | CODO GALVA 90º SEGMENTADO JG DECOR AL-25 CONAIRE D=500 (material) | 175.64 |
| 5MCO925A007 | u | CODO GALVA 90º SEGMENTADO JG DECOR AL-25 CONAIRE D=560 (material) | 207.19 |
| 5MCO925A008 | u | CODO GALVA 90º SEGMENTADO JG DECOR AL-25 CONAIRE D=600 (material) | 239.18 |
| 5MCO925A009 | u | CODO GALVA 90º SEGMENTADO JG DECOR AL-25 CONAIRE D=630 (material) | 259.65 |
| 5MCO925A010 | u | CODO GALVA 90º SEGMENTADO JG DECOR AL-25 CONAIRE D=710 (material) | 325.46 |
| 5MCO925A011 | u | CODO GALVA 90º SEGMENTADO JG DECOR AL-25 CONAIRE D=800 (material) | 440.35 |

###### JGDEAL25RED Reducciones

| Código | Ud | Descripción | Precio |
|---|---|---|---|
| 5MRC25P001 | u | REDUCCION CONCENTRICA GALVA SEGMENTADA JG DECOR MB-25 CONAIRE D=300/250 (material) | 56.94 |
| 5MRC25P002 | u | REDUCCION CONCENTRICA GALVA SEGMENTADA JG DECOR MB-25 CONAIRE D=355/250 (material) | 65.16 |
| 5MRC25P003 | u | REDUCCION CONCENTRICA GALVA SEGMENTADA JG DECOR MB-25 CONAIRE D=355/300 (material) | 65.08 |
| 5MRC25P004 | u | REDUCCION CONCENTRICA GALVA SEGMENTADA JG DECOR MB-25 CONAIRE D=400/250 (material) | 85.19 |
| 5MRC25P005 | u | REDUCCION CONCENTRICA GALVA SEGMENTADA JG DECOR MB-25 CONAIRE D=400/300 (material) | 84.95 |
| 5MRC25P006 | u | REDUCCION CONCENTRICA GALVA SEGMENTADA JG DECOR MB-25 CONAIRE D=400/355 (material) | 85.91 |
| 5MRC25P007 | u | REDUCCION CONCENTRICA GALVA SEGMENTADA JG DECOR MB-25 CONAIRE D=450/250 (material) | 98.25 |
| 5MRC25P008 | u | REDUCCION CONCENTRICA GALVA SEGMENTADA JG DECOR MB-25 CONAIRE D=450/300 (material) | 96.72 |
| 5MRC25P009 | u | REDUCCION CONCENTRICA GALVA SEGMENTADA JG DECOR MB-25 CONAIRE D=450/355 (material) | 95.71 |
| 5MRC25P010 | u | REDUCCION CONCENTRICA GALVA SEGMENTADA JG DECOR MB-25 CONAIRE D=450/400 (material) | 97.86 |
| 5MRC25P011 | u | REDUCCION CONCENTRICA GALVA SEGMENTADA JG DECOR MB-25 CONAIRE D=500/250 (material) | 120.54 |
| 5MRC25P012 | u | REDUCCION CONCENTRICA GALVA SEGMENTADA JG DECOR MB-25 CONAIRE D=500/300 (material) | 117.75 |
| 5MRC25P013 | u | REDUCCION CONCENTRICA GALVA SEGMENTADA JG DECOR MB-25 CONAIRE D=500/355 (material) | 115.43 |
| 5MRC25P014 | u | REDUCCION CONCENTRICA GALVA SEGMENTADA JG DECOR MB-25 CONAIRE D=500/400 (material) | 113.82 |
| 5MRC25P015 | u | REDUCCION CONCENTRICA GALVA SEGMENTADA JG DECOR MB-25 CONAIRE D=500/450 (material) | 113.61 |
| 5MRC25P016 | u | REDUCCION CONCENTRICA GALVA SEGMENTADA JG DECOR MB-25 CONAIRE D=560/250 (material) | 172.54 |
| 5MRC25P017 | u | REDUCCION CONCENTRICA GALVA SEGMENTADA JG DECOR MB-25 CONAIRE D=560/300 (material) | 150.86 |
| 5MRC25P018 | u | REDUCCION CONCENTRICA GALVA SEGMENTADA JG DECOR MB-25 CONAIRE D=560/355 (material) | 148.08 |
| 5MRC25P019 | u | REDUCCION CONCENTRICA GALVA SEGMENTADA JG DECOR MB-25 CONAIRE D=560/400 (material) | 146.14 |
| 5MRC25P020 | u | REDUCCION CONCENTRICA GALVA SEGMENTADA JG DECOR MB-25 CONAIRE D=560/450 (material) | 144.89 |
| 5MRC25P021 | u | REDUCCION CONCENTRICA GALVA SEGMENTADA JG DECOR MB-25 CONAIRE D=560/500 (material) | 145.27 |
| 5MRC25P022 | u | REDUCCION CONCENTRICA GALVA SEGMENTADA JG DECOR MB-25 CONAIRE D=600/250 (material) | 172.54 |
| 5MRC25P023 | u | REDUCCION CONCENTRICA GALVA SEGMENTADA JG DECOR MB-25 CONAIRE D=600/300 (material) | 170.02 |
| 5MRC25P024 | u | REDUCCION CONCENTRICA GALVA SEGMENTADA JG DECOR MB-25 CONAIRE D=600/355 (material) | 166.24 |
| 5MRC25P025 | u | REDUCCION CONCENTRICA GALVA SEGMENTADA JG DECOR MB-25 CONAIRE D=600/400 (material) | 164.45 |
| 5MRC25P026 | u | REDUCCION CONCENTRICA GALVA SEGMENTADA JG DECOR MB-25 CONAIRE D=600/450 (material) | 187.88 |
| 5MRC25P027 | u | REDUCCION CONCENTRICA GALVA SEGMENTADA JG DECOR MB-25 CONAIRE D=600/500 (material) | 160.1 |
| 5MRC25P028 | u | REDUCCION CONCENTRICA GALVA SEGMENTADA JG DECOR MB-25 CONAIRE D=600/560 (material) | 161.49 |
| 5MRC25P029 | u | REDUCCION CONCENTRICA GALVA SEGMENTADA JG DECOR MB-25 CONAIRE D=630/250 (material) | 196.4 |
| 5MRC25P030 | u | REDUCCION CONCENTRICA GALVA SEGMENTADA JG DECOR MB-25 CONAIRE D=630/300 (material) | 195.49 |
| 5MRC25P031 | u | REDUCCION CONCENTRICA GALVA SEGMENTADA JG DECOR MB-25 CONAIRE D=630/355 (material) | 192.73 |
| 5MRC25P032 | u | REDUCCION CONCENTRICA GALVA SEGMENTADA JG DECOR MB-25 CONAIRE D=630/400 (material) | 191.06 |
| 5MRC25P033 | u | REDUCCION CONCENTRICA GALVA SEGMENTADA JG DECOR MB-25 CONAIRE D=630/450 (material) | 189.01 |
| 5MRC25P034 | u | REDUCCION CONCENTRICA GALVA SEGMENTADA JG DECOR MB-25 CONAIRE D=630/500 (material) | 153.27 |
| 5MRC25P035 | u | REDUCCION CONCENTRICA GALVA SEGMENTADA JG DECOR MB-25 CONAIRE D=630/560 (material) | 188.74 |
| 5MRC25P036 | u | REDUCCION CONCENTRICA GALVA SEGMENTADA JG DECOR MB-25 CONAIRE D=630/600 (material) | 149.7 |
| 5MRC25P037 | u | REDUCCION CONCENTRICA GALVA SEGMENTADA JG DECOR MB-25 CONAIRE D=710/250 (material) | 234.37 |
| 5MRC25P038 | u | REDUCCION CONCENTRICA GALVA SEGMENTADA JG DECOR MB-25 CONAIRE D=710/300 (material) | 220.72 |
| 5MRC25P039 | u | REDUCCION CONCENTRICA GALVA SEGMENTADA JG DECOR MB-25 CONAIRE D=710/355 (material) | 227.5 |
| 5MRC25P040 | u | REDUCCION CONCENTRICA GALVA SEGMENTADA JG DECOR MB-25 CONAIRE D=710/400 (material) | 210.27 |
| 5MRC25P041 | u | REDUCCION CONCENTRICA GALVA SEGMENTADA JG DECOR MB-25 CONAIRE D=710/450 (material) | 219.37 |
| 5MRC25P042 | u | REDUCCION CONCENTRICA GALVA SEGMENTADA JG DECOR MB-25 CONAIRE D=710/500 (material) | 215.44 |
| 5MRC25P043 | u | REDUCCION CONCENTRICA GALVA SEGMENTADA JG DECOR MB-25 CONAIRE D=710/560 (material) | 211.93 |
| 5MRC25P044 | u | REDUCCION CONCENTRICA GALVA SEGMENTADA JG DECOR MB-25 CONAIRE D=710/600 (material) | 214.54 |
| 5MRC25P045 | u | REDUCCION CONCENTRICA GALVA SEGMENTADA JG DECOR MB-25 CONAIRE D=710/630 (material) | 215.15 |
| 5MRC25P046 | u | REDUCCION CONCENTRICA GALVA SEGMENTADA JG DECOR MB-25 CONAIRE D=800/300 (material) | 298.37 |
| 5MRC25P047 | u | REDUCCION CONCENTRICA GALVA SEGMENTADA JG DECOR MB-25 CONAIRE D=800/355 (material) | 292.41 |
| 5MRC25P048 | u | REDUCCION CONCENTRICA GALVA SEGMENTADA JG DECOR MB-25 CONAIRE D=800/400 (material) | 286.84 |
| 5MRC25P049 | u | REDUCCION CONCENTRICA GALVA SEGMENTADA JG DECOR MB-25 CONAIRE D=800/450 (material) | 280.15 |
| 5MRC25P050 | u | REDUCCION CONCENTRICA GALVA SEGMENTADA JG DECOR MB-25 CONAIRE D=800/500 (material) | 273.26 |
| 5MRC25P051 | u | REDUCCION CONCENTRICA GALVA SEGMENTADA JG DECOR MB-25 CONAIRE D=800/560 (material) | 265.89 |
| 5MRC25P052 | u | REDUCCION CONCENTRICA GALVA SEGMENTADA JG DECOR MB-25 CONAIRE D=800/600 (material) | 261.22 |
| 5MRC25P053 | u | REDUCCION CONCENTRICA GALVA SEGMENTADA JG DECOR MB-25 CONAIRE D=800/630 (material) | 260.77 |
| 5MRC25P054 | u | REDUCCION CONCENTRICA GALVA SEGMENTADA JG DECOR MB-25 CONAIRE D=800/710 (material) | 256.5 |
| 5MRC25A001 | u | REDUCCION CONCENTRICA GALVA SEGMENTADA JG DECOR AL-25 CONAIRE D=300/250 (material) | 54.2 |
| 5MRC25A002 | u | REDUCCION CONCENTRICA GALVA SEGMENTADA JG DECOR AL-25 CONAIRE D=355/250 (material) | 62.2 |
| 5MRC25A003 | u | REDUCCION CONCENTRICA GALVA SEGMENTADA JG DECOR AL-25 CONAIRE D=355/300 (material) | 62.12 |
| 5MRC25A004 | u | REDUCCION CONCENTRICA GALVA SEGMENTADA JG DECOR AL-25 CONAIRE D=400/250 (material) | 81.66 |
| 5MRC25A005 | u | REDUCCION CONCENTRICA GALVA SEGMENTADA JG DECOR AL-25 CONAIRE D=400/300 (material) | 81.43 |
| 5MRC25A006 | u | REDUCCION CONCENTRICA GALVA SEGMENTADA JG DECOR AL-25 CONAIRE D=400/355 (material) | 82.36 |
| 5MRC25A007 | u | REDUCCION CONCENTRICA GALVA SEGMENTADA JG DECOR AL-25 CONAIRE D=450/250 (material) | 94.37 |
| 5MRC25A008 | u | REDUCCION CONCENTRICA GALVA SEGMENTADA JG DECOR AL-25 CONAIRE D=450/300 (material) | 92.89 |
| 5MRC25A009 | u | REDUCCION CONCENTRICA GALVA SEGMENTADA JG DECOR AL-25 CONAIRE D=450/355 (material) | 91.91 |
| 5MRC25A010 | u | REDUCCION CONCENTRICA GALVA SEGMENTADA JG DECOR AL-25 CONAIRE D=450/400 (material) | 94.05 |
| 5MRC25A011 | u | REDUCCION CONCENTRICA GALVA SEGMENTADA JG DECOR AL-25 CONAIRE D=500/250 (material) | 116.24 |
| 5MRC25A012 | u | REDUCCION CONCENTRICA GALVA SEGMENTADA JG DECOR AL-25 CONAIRE D=500/300 (material) | 113.54 |
| 5MRC25A013 | u | REDUCCION CONCENTRICA GALVA SEGMENTADA JG DECOR AL-25 CONAIRE D=500/355 (material) | 111.3 |
| 5MRC25A014 | u | REDUCCION CONCENTRICA GALVA SEGMENTADA JG DECOR AL-25 CONAIRE D=500/400 (material) | 109.74 |
| 5MRC25A015 | u | REDUCCION CONCENTRICA GALVA SEGMENTADA JG DECOR AL-25 CONAIRE D=500/450 (material) | 109.53 |
| 5MRC25A016 | u | REDUCCION CONCENTRICA GALVA SEGMENTADA JG DECOR AL-25 CONAIRE D=560/250 (material) | 148.14 |
| 5MRC25A017 | u | REDUCCION CONCENTRICA GALVA SEGMENTADA JG DECOR AL-25 CONAIRE D=560/300 (material) | 145.81 |
| 5MRC25A018 | u | REDUCCION CONCENTRICA GALVA SEGMENTADA JG DECOR AL-25 CONAIRE D=560/355 (material) | 143.11 |
| 5MRC25A019 | u | REDUCCION CONCENTRICA GALVA SEGMENTADA JG DECOR AL-25 CONAIRE D=560/400 (material) | 141.22 |
| 5MRC25A020 | u | REDUCCION CONCENTRICA GALVA SEGMENTADA JG DECOR AL-25 CONAIRE D=560/450 (material) | 140.01 |
| 5MRC25A021 | u | REDUCCION CONCENTRICA GALVA SEGMENTADA JG DECOR AL-25 CONAIRE D=560/500 (material) | 140.38 |
| 5MRC25A022 | u | REDUCCION CONCENTRICA GALVA SEGMENTADA JG DECOR AL-25 CONAIRE D=600/250 (material) | 166.93 |
| 5MRC25A023 | u | REDUCCION CONCENTRICA GALVA SEGMENTADA JG DECOR AL-25 CONAIRE D=600/300 (material) | 164.51 |
| 5MRC25A024 | u | REDUCCION CONCENTRICA GALVA SEGMENTADA JG DECOR AL-25 CONAIRE D=600/355 (material) | 160.83 |
| 5MRC25A025 | u | REDUCCION CONCENTRICA GALVA SEGMENTADA JG DECOR AL-25 CONAIRE D=600/400 (material) | 159.12 |
| 5MRC25A026 | u | REDUCCION CONCENTRICA GALVA SEGMENTADA JG DECOR AL-25 CONAIRE D=600/450 (material) | 181.92 |
| 5MRC25A027 | u | REDUCCION CONCENTRICA GALVA SEGMENTADA JG DECOR AL-25 CONAIRE D=600/500 (material) | 154.9 |
| 5MRC25A028 | u | REDUCCION CONCENTRICA GALVA SEGMENTADA JG DECOR AL-25 CONAIRE D=600/560 (material) | 156.27 |
| 5MRC25A029 | u | REDUCCION CONCENTRICA GALVA SEGMENTADA JG DECOR AL-25 CONAIRE D=630/250 (material) | 190.17 |
| 5MRC25A030 | u | REDUCCION CONCENTRICA GALVA SEGMENTADA JG DECOR AL-25 CONAIRE D=630/300 (material) | 189.33 |
| 5MRC25A031 | u | REDUCCION CONCENTRICA GALVA SEGMENTADA JG DECOR AL-25 CONAIRE D=630/355 (material) | 186.65 |
| 5MRC25A032 | u | REDUCCION CONCENTRICA GALVA SEGMENTADA JG DECOR AL-25 CONAIRE D=630/400 (material) | 185.04 |
| 5MRC25A033 | u | REDUCCION CONCENTRICA GALVA SEGMENTADA JG DECOR AL-25 CONAIRE D=630/450 (material) | 183.05 |
| 5MRC25A034 | u | REDUCCION CONCENTRICA GALVA SEGMENTADA JG DECOR AL-25 CONAIRE D=630/500 (material) | 148.34 |
| 5MRC25A035 | u | REDUCCION CONCENTRICA GALVA SEGMENTADA JG DECOR AL-25 CONAIRE D=630/560 (material) | 182.79 |
| 5MRC25A036 | u | REDUCCION CONCENTRICA GALVA SEGMENTADA JG DECOR AL-25 CONAIRE D=630/600 (material) | 144.87 |
| 5MRC25A037 | u | REDUCCION CONCENTRICA GALVA SEGMENTADA JG DECOR AL-25 CONAIRE D=710/250 (material) | 227.13 |
| 5MRC25A038 | u | REDUCCION CONCENTRICA GALVA SEGMENTADA JG DECOR AL-25 CONAIRE D=710/300 (material) | 213.88 |
| 5MRC25A039 | u | REDUCCION CONCENTRICA GALVA SEGMENTADA JG DECOR AL-25 CONAIRE D=710/355 (material) | 220.48 |
| 5MRC25A040 | u | REDUCCION CONCENTRICA GALVA SEGMENTADA JG DECOR AL-25 CONAIRE D=710/400 (material) | 203.75 |
| 5MRC25A041 | u | REDUCCION CONCENTRICA GALVA SEGMENTADA JG DECOR AL-25 CONAIRE D=710/450 (material) | 212.59 |
| 5MRC25A042 | u | REDUCCION CONCENTRICA GALVA SEGMENTADA JG DECOR AL-25 CONAIRE D=710/500 (material) | 208.76 |
| 5MRC25A043 | u | REDUCCION CONCENTRICA GALVA SEGMENTADA JG DECOR AL-25 CONAIRE D=710/560 (material) | 205.36 |
| 5MRC25A044 | u | REDUCCION CONCENTRICA GALVA SEGMENTADA JG DECOR AL-25 CONAIRE D=710/600 (material) | 208 |
| 5MRC25A045 | u | REDUCCION CONCENTRICA GALVA SEGMENTADA JG DECOR AL-25 CONAIRE D=710/630 (material) | 208.61 |
| 5MRC25A046 | u | REDUCCION CONCENTRICA GALVA SEGMENTADA JG DECOR AL-25 CONAIRE D=800/300 (material) | 289.95 |
| 5MRC25A047 | u | REDUCCION CONCENTRICA GALVA SEGMENTADA JG DECOR AL-25 CONAIRE D=800/355 (material) | 284.16 |
| 5MRC25A048 | u | REDUCCION CONCENTRICA GALVA SEGMENTADA JG DECOR AL-25 CONAIRE D=800/400 (material) | 278.73 |
| 5MRC25A049 | u | REDUCCION CONCENTRICA GALVA SEGMENTADA JG DECOR AL-25 CONAIRE D=800/450 (material) | 272.22 |
| 5MRC25A050 | u | REDUCCION CONCENTRICA GALVA SEGMENTADA JG DECOR AL-25 CONAIRE D=800/500 (material) | 265.52 |
| 5MRC25A051 | u | REDUCCION CONCENTRICA GALVA SEGMENTADA JG DECOR AL-25 CONAIRE D=800/560 (material) | 258.36 |
| 5MRC25A052 | u | REDUCCION CONCENTRICA GALVA SEGMENTADA JG DECOR AL-25 CONAIRE D=800/600 (material) | 253.82 |
| 5MRC25A053 | u | REDUCCION CONCENTRICA GALVA SEGMENTADA JG DECOR AL-25 CONAIRE D=800/630 (material) | 253.44 |
| 5MRC25A054 | u | REDUCCION CONCENTRICA GALVA SEGMENTADA JG DECOR AL-25 CONAIRE D=800/710 (material) | 249.29 |

###### JGDEAL25TES TES

| Código | Ud | Descripción | Precio |
|---|---|---|---|
| 5MTS925P001 | u | TE SIMPLE GALVA 90º SEGMENTADA JG DECOR MB-25 CONAIRE D=250 (material) | 69.59 |
| 5MTS925P002 | u | TE SIMPLE GALVA 90º SEGMENTADA JG DECOR MB-25 CONAIRE D=300 (material) | 72.57 |
| 5MTS925P003 | u | TE SIMPLE GALVA 90º SEGMENTADA JG DECOR MB-25 CONAIRE D=355 (material) | 101.76 |
| 5MTS925P004 | u | TE SIMPLE GALVA 90º SEGMENTADA JG DECOR MB-25 CONAIRE D=400 (material) | 124.33 |
| 5MTS925P005 | u | TE SIMPLE GALVA 90º SEGMENTADA JG DECOR MB-25 CONAIRE D=450 (material) | 136.01 |
| 5MTS925P006 | u | TE SIMPLE GALVA 90º SEGMENTADA JG DECOR MB-25 CONAIRE D=500 (material) | 177.83 |
| 5MTS925P007 | u | TE SIMPLE GALVA 90º SEGMENTADA JG DECOR MB-25 CONAIRE D=560 (material) | 210.71 |
| 5MTS925P008 | u | TE SIMPLE GALVA 90º SEGMENTADA JG DECOR MB-25 CONAIRE D=600 (material) | 241.42 |
| 5MTS925P009 | u | TE SIMPLE GALVA 90º SEGMENTADA JG DECOR MB-25 CONAIRE D=630 (material) | 260.28 |
| 5MTS925P010 | u | TE SIMPLE GALVA 90º SEGMENTADA JG DECOR MB-25 CONAIRE D=710 (material) | 325.12 |
| 5MTS925P011 | u | TE SIMPLE GALVA 90º SEGMENTADA JG DECOR MB-25 CONAIRE D=800 (material) | 412.32 |
| 5MTS925A001 | u | TE SIMPLE GALVA 90º SEGMENTADA JG DECOR AL-25 CONAIRE D=250 (material) | 66.97 |
| 5MTS925A002 | u | TE SIMPLE GALVA 90º SEGMENTADA JG DECOR AL-25 CONAIRE D=300 (material) | 69.86 |
| 5MTS925A003 | u | TE SIMPLE GALVA 90º SEGMENTADA JG DECOR AL-25 CONAIRE D=355 (material) | 98.14 |
| 5MTS925A004 | u | TE SIMPLE GALVA 90º SEGMENTADA JG DECOR AL-25 CONAIRE D=400 (material) | 120.17 |
| 5MTS925A005 | u | TE SIMPLE GALVA 90º SEGMENTADA JG DECOR AL-25 CONAIRE D=450 (material) | 131.48 |
| 5MTS925A006 | u | TE SIMPLE GALVA 90º SEGMENTADA JG DECOR AL-25 CONAIRE D=500 (material) | 172.5 |
| 5MTS925A007 | u | TE SIMPLE GALVA 90º SEGMENTADA JG DECOR AL-25 CONAIRE D=560 (material) | 204.44 |
| 5MTS925A008 | u | TE SIMPLE GALVA 90º SEGMENTADA JG DECOR AL-25 CONAIRE D=600 (material) | 234.47 |
| 5MTS925A009 | u | TE SIMPLE GALVA 90º SEGMENTADA JG DECOR AL-25 CONAIRE D=630 (material) | 252.78 |
| 5MTS925A010 | u | TE SIMPLE GALVA 90º SEGMENTADA JG DECOR AL-25 CONAIRE D=710 (material) | 315.92 |
| 5MTS925A011 | u | TE SIMPLE GALVA 90º SEGMENTADA JG DECOR AL-25 CONAIRE D=800 (material) | 401.43 |

###### JGDEAL25TAP Tapas

| Código | Ud | Descripción | Precio |
|---|---|---|---|
| 5MT25P001 | u | TAPA CIEGA GALVA SEGMENTADA JG DECOR MB-25 CONAIRE D=250 (material) | 17.7 |
| 5MT25P002 | u | TAPA CIEGA GALVA SEGMENTADA JG DECOR MB-25 CONAIRE D=300 (material) | 23.45 |
| 5MT25P003 | u | TAPA CIEGA GALVA SEGMENTADA JG DECOR MB-25 CONAIRE D=355 (material) | 37.4 |
| 5MT25P004 | u | TAPA CIEGA GALVA SEGMENTADA JG DECOR MB-25 CONAIRE D=400 (material) | 44.21 |
| 5MT25P005 | u | TAPA CIEGA GALVA SEGMENTADA JG DECOR MB-25 CONAIRE D=450 (material) | 53.31 |
| 5MT25P006 | u | TAPA CIEGA GALVA SEGMENTADA JG DECOR MB-25 CONAIRE D=500 (material) | 55.53 |
| 5MT25P007 | u | TAPA CIEGA GALVA SEGMENTADA JG DECOR MB-25 CONAIRE D=560 (material) | 67.67 |
| 5MT25P008 | u | TAPA CIEGA GALVA SEGMENTADA JG DECOR MB-25 CONAIRE D=600 (material) | 77.26 |
| 5MT25P009 | u | TAPA CIEGA GALVA SEGMENTADA JG DECOR MB-25 CONAIRE D=630 (material) | 86.9 |
| 5MT25P010 | u | TAPA CIEGA GALVA SEGMENTADA JG DECOR MB-25 CONAIRE D=710 (material) | 100.68 |
| 5MT25P011 | u | TAPA CIEGA GALVA SEGMENTADA JG DECOR MB-25 CONAIRE D=800 (material) | 113.07 |
| 5MT25A001 | u | TAPA CIEGA GALVA SEGMENTADA JG DECOR AL-25 CONAIRE D=250 (material) | 16.86 |
| 5MT25A002 | u | TAPA CIEGA GALVA SEGMENTADA JG DECOR AL-25 CONAIRE D=300 (material) | 22.45 |
| 5MT25A003 | u | TAPA CIEGA GALVA SEGMENTADA JG DECOR AL-25 CONAIRE D=355 (material) | 36.02 |
| 5MT25A004 | u | TAPA CIEGA GALVA SEGMENTADA JG DECOR AL-25 CONAIRE D=400 (material) | 42.65 |
| 5MT25A005 | u | TAPA CIEGA GALVA SEGMENTADA JG DECOR AL-25 CONAIRE D=450 (material) | 51.49 |
| 5MT25A006 | u | TAPA CIEGA GALVA SEGMENTADA JG DECOR AL-25 CONAIRE D=500 (material) | 53.67 |
| 5MT25A007 | u | TAPA CIEGA GALVA SEGMENTADA JG DECOR AL-25 CONAIRE D=560 (material) | 65.48 |
| 5MT25A008 | u | TAPA CIEGA GALVA SEGMENTADA JG DECOR AL-25 CONAIRE D=600 (material) | 74.82 |
| 5MT25A009 | u | TAPA CIEGA GALVA SEGMENTADA JG DECOR AL-25 CONAIRE D=630 (material) | 84.2 |
| 5MT25A010 | u | TAPA CIEGA GALVA SEGMENTADA JG DECOR AL-25 CONAIRE D=710 (material) | 97.64 |
| 5MT25A011 | u | TAPA CIEGA GALVA SEGMENTADA JG DECOR AL-25 CONAIRE D=800 (material) | 109.94 |

###### JGDEAL25MAN Manguitos

###### JGDEAL32 32 mm

###### JGDEAL32MR Modulos Rectos

###### JGDEAL32MR1500 MODULO RECTO 1500

| Código | Ud | Descripción | Precio |
|---|---|---|---|
| 5MMR1532P001 | ml | TUBO LISO GALVA ST DECOR MB-32x1500 CONAIRE D=250 (material) | 101.64 |
| 5MMR1532P002 | ml | TUBO LISO GALVA ST DECOR MB-32x1500 CONAIRE D=300 (material) | 124.11 |
| 5MMR1532P003 | ml | TUBO LISO GALVA ST DECOR MB-32x1500 CONAIRE D=355 (material) | 143.48 |
| 5MMR1532P004 | ml | TUBO LISO GALVA ST DECOR MB-32x1500 CONAIRE D=400 (material) | 160.68 |
| 5MMR1532P005 | ml | TUBO LISO GALVA ST DECOR MB-32x1500 CONAIRE D=450 (material) | 159.18 |
| 5MMR1532P006 | ml | TUBO LISO GALVA ST DECOR MB-32x1500 CONAIRE D=500 (material) | 212.16 |
| 5MMR1532P007 | ml | TUBO LISO GALVA ST DECOR MB-32x1500 CONAIRE D=560 (material) | 240.23 |
| 5MMR1532P008 | ml | TUBO LISO GALVA ST DECOR MB-32x1500 CONAIRE D=600 (material) | 258.51 |
| 5MMR1532P009 | ml | TUBO LISO GALVA ST DECOR MB-32x1500 CONAIRE D=630 (material) | 280.54 |
| 5MMR1532P010 | ml | TUBO LISO GALVA ST DECOR MB-32x1500 CONAIRE D=710 (material) | 367.13 |
| 5MMR1532P011 | ml | TUBO LISO GALVA ST DECOR MB-32x1500 CONAIRE D=800 (material) | 411.65 |
| 5MMR1532A001 | ml | TUBO LISO GALVA ST DECOR AL-32x1500 CONAIRE D=250 (material) | 100.84 |
| 5MMR1532A002 | ml | TUBO LISO GALVA ST DECOR AL-32x1500 CONAIRE D=300 (material) | 122.78 |
| 5MMR1532A003 | ml | TUBO LISO GALVA ST DECOR AL-32x1500 CONAIRE D=355 (material) | 141.71 |
| 5MMR1532A004 | ml | TUBO LISO GALVA ST DECOR AL-32x1500 CONAIRE D=400 (material) | 158.52 |
| 5MMR1532A005 | ml | TUBO LISO GALVA ST DECOR AL-32x1500 CONAIRE D=450 (material) | 157.41 |
| 5MMR1532A006 | ml | TUBO LISO GALVA ST DECOR AL-32x1500 CONAIRE D=500 (material) | 209.29 |
| 5MMR1532A007 | ml | TUBO LISO GALVA ST DECOR AL-32x1500 CONAIRE D=560 (material) | 236.78 |
| 5MMR1532A008 | ml | TUBO LISO GALVA ST DECOR AL-32x1500 CONAIRE D=600 (material) | 254.69 |
| 5MMR1532A009 | ml | TUBO LISO GALVA ST DECOR AL-32x1500 CONAIRE D=630 (material) | 276.27 |
| 5MMR1532A010 | ml | TUBO LISO GALVA ST DECOR AL-32x1500 CONAIRE D=710 (material) | 361.67 |
| 5MMR1532A011 | ml | TUBO LISO GALVA ST DECOR AL-32x1500 CONAIRE D=800 (material) | 405.34 |

###### JGDEAL32MR1000 MODULO RECTO 1000

| Código | Ud | Descripción | Precio |
|---|---|---|---|
| 5MMR1032P001 | ml | TUBO LISO GALVA ST DECOR MB-32x1000 CONAIRE D=250 (material) | 70.95 |
| 5MMR1032P002 | ml | TUBO LISO GALVA ST DECOR MB-32x1000 CONAIRE D=300 (material) | 85.86 |
| 5MMR1032P003 | ml | TUBO LISO GALVA ST DECOR MB-32x1000 CONAIRE D=355 (material) | 98.78 |
| 5MMR1032P004 | ml | TUBO LISO GALVA ST DECOR MB-32x1000 CONAIRE D=400 (material) | 110.11 |
| 5MMR1032P005 | ml | TUBO LISO GALVA ST DECOR MB-32x1000 CONAIRE D=450 (material) | 108.57 |
| 5MMR1032P006 | ml | TUBO LISO GALVA ST DECOR MB-32x1000 CONAIRE D=500 (material) | 143.76 |
| 5MMR1032P007 | ml | TUBO LISO GALVA ST DECOR MB-32x1000 CONAIRE D=560 (material) | 162.33 |
| 5MMR1032P008 | ml | TUBO LISO GALVA ST DECOR MB-32x1000 CONAIRE D=600 (material) | 174.38 |
| 5MMR1032P009 | ml | TUBO LISO GALVA ST DECOR MB-32x1000 CONAIRE D=630 (material) | 189 |
| 5MMR1032P010 | ml | TUBO LISO GALVA ST DECOR MB-32x1000 CONAIRE D=710 (material) | 246.94 |
| 5MMR1032P011 | ml | TUBO LISO GALVA ST DECOR MB-32x1000 CONAIRE D=800 (material) | 276.55 |
| 5MMR1032A001 | ml | TUBO LISO GALVA ST DECOR AL-32x1000 CONAIRE D=250 (material) | 70.03 |
| 5MMR1032A002 | ml | TUBO LISO GALVA ST DECOR AL-32x1000 CONAIRE D=300 (material) | 84.59 |
| 5MMR1032A003 | ml | TUBO LISO GALVA ST DECOR AL-32x1000 CONAIRE D=355 (material) | 97.21 |
| 5MMR1032A004 | ml | TUBO LISO GALVA ST DECOR AL-32x1000 CONAIRE D=400 (material) | 108.28 |
| 5MMR1032A005 | ml | TUBO LISO GALVA ST DECOR AL-32x1000 CONAIRE D=450 (material) | 107 |
| 5MMR1032A006 | ml | TUBO LISO GALVA ST DECOR AL-32x1000 CONAIRE D=500 (material) | 141.45 |
| 5MMR1032A007 | ml | TUBO LISO GALVA ST DECOR AL-32x1000 CONAIRE D=560 (material) | 159.64 |
| 5MMR1032A008 | ml | TUBO LISO GALVA ST DECOR AL-32x1000 CONAIRE D=600 (material) | 171.44 |
| 5MMR1032A009 | ml | TUBO LISO GALVA ST DECOR AL-32x1000 CONAIRE D=630 (material) | 185.76 |
| 5MMR1032A010 | ml | TUBO LISO GALVA ST DECOR AL-32x1000 CONAIRE D=710 (material) | 242.9 |
| 5MMR1032A011 | ml | TUBO LISO GALVA ST DECOR AL-32x1000 CONAIRE D=800 (material) | 271.95 |

###### JGDEAL32MR500 MODULO RECTO 500

| Código | Ud | Descripción | Precio |
|---|---|---|---|
| 5MMR0532P001 | ml | TUBO LISO GALVA ST DECOR MB-32x500 CONAIRE D=250 (material) | 39.66 |
| 5MMR0532P002 | ml | TUBO LISO GALVA ST DECOR MB-32x500 CONAIRE D=300 (material) | 47.01 |
| 5MMR0532P003 | ml | TUBO LISO GALVA ST DECOR MB-32x500 CONAIRE D=355 (material) | 53.47 |
| 5MMR0532P004 | ml | TUBO LISO GALVA ST DECOR MB-32x500 CONAIRE D=400 (material) | 59.14 |
| 5MMR0532P005 | ml | TUBO LISO GALVA ST DECOR MB-32x500 CONAIRE D=450 (material) | 58.16 |
| 5MMR0532P006 | ml | TUBO LISO GALVA ST DECOR MB-32x500 CONAIRE D=500 (material) | 75.76 |
| 5MMR0532P007 | ml | TUBO LISO GALVA ST DECOR MB-32x500 CONAIRE D=560 (material) | 85.05 |
| 5MMR0532P008 | ml | TUBO LISO GALVA ST DECOR MB-32x500 CONAIRE D=600 (material) | 91.07 |
| 5MMR0532P009 | ml | TUBO LISO GALVA ST DECOR MB-32x500 CONAIRE D=630 (material) | 98.48 |
| 5MMR0532P010 | ml | TUBO LISO GALVA ST DECOR MB-32x500 CONAIRE D=710 (material) | 127.55 |
| 5MMR0532P011 | ml | TUBO LISO GALVA ST DECOR MB-32x500 CONAIRE D=800 (material) | 142.46 |
| 5MMR0532A001 | ml | TUBO LISO GALVA ST DECOR AL-32x500 CONAIRE D=250 (material) | 39.42 |
| 5MMR0532A002 | ml | TUBO LISO GALVA ST DECOR AL-32x500 CONAIRE D=300 (material) | 46.6 |
| 5MMR0532A003 | ml | TUBO LISO GALVA ST DECOR AL-32x500 CONAIRE D=355 (material) | 52.91 |
| 5MMR0532A004 | ml | TUBO LISO GALVA ST DECOR AL-32x500 CONAIRE D=400 (material) | 58.44 |
| 5MMR0532A005 | ml | TUBO LISO GALVA ST DECOR AL-32x500 CONAIRE D=450 (material) | 57.6 |
| 5MMR0532A006 | ml | TUBO LISO GALVA ST DECOR AL-32x500 CONAIRE D=500 (material) | 74.83 |
| 5MMR0532A007 | ml | TUBO LISO GALVA ST DECOR AL-32x500 CONAIRE D=560 (material) | 83.92 |
| 5MMR0532A008 | ml | TUBO LISO GALVA ST DECOR AL-32x500 CONAIRE D=600 (material) | 89.82 |
| 5MMR0532A009 | ml | TUBO LISO GALVA ST DECOR AL-32x500 CONAIRE D=630 (material) | 97.09 |
| 5MMR0532A010 | ml | TUBO LISO GALVA ST DECOR AL-32x500 CONAIRE D=710 (material) | 125.75 |
| 5MMR0532A011 | ml | TUBO LISO GALVA ST DECOR AL-32x500 CONAIRE D=800 (material) | 140.38 |

###### JGDEAL32COD Codos

| Código | Ud | Descripción | Precio |
|---|---|---|---|
| 5MCO432P001 | u | CODO GALVA 45º SEGMENTADO JG DECOR MB-32 CONAIRE D=250 (material) | 42.6 |
| 5MCO432P002 | u | CODO GALVA 45º SEGMENTADO JG DECOR MB-32 CONAIRE D=300 (material) | 47.09 |
| 5MCO432P003 | u | CODO GALVA 45º SEGMENTADO JG DECOR MB-32 CONAIRE D=355 (material) | 65.17 |
| 5MCO432P004 | u | CODO GALVA 45º SEGMENTADO JG DECOR MB-32 CONAIRE D=400 (material) | 78.77 |
| 5MCO432P005 | u | CODO GALVA 45º SEGMENTADO JG DECOR MB-32 CONAIRE D=450 (material) | 93.43 |
| 5MCO432P006 | u | CODO GALVA 45º SEGMENTADO JG DECOR MB-32 CONAIRE D=500 (material) | 112.14 |
| 5MCO432P007 | u | CODO GALVA 45º SEGMENTADO JG DECOR MB-32 CONAIRE D=560 (material) | 136.36 |
| 5MCO432P008 | u | CODO GALVA 45º SEGMENTADO JG DECOR MB-32 CONAIRE D=600 (material) | 165.74 |
| 5MCO432P009 | u | CODO GALVA 45º SEGMENTADO JG DECOR MB-32 CONAIRE D=630 (material) | 179.91 |
| 5MCO432P010 | u | CODO GALVA 45º SEGMENTADO JG DECOR MB-32 CONAIRE D=710 (material) | 219.28 |
| 5MCO432P011 | u | CODO GALVA 45º SEGMENTADO JG DECOR MB-32 CONAIRE D=800 (material) | 285.46 |
| 5MCO432A001 | u | CODO GALVA 45º SEGMENTADO JG DECOR AL-32 CONAIRE D=250 (material) | 41.49 |
| 5MCO432A002 | u | CODO GALVA 45º SEGMENTADO JG DECOR AL-32 CONAIRE D=300 (material) | 45.88 |
| 5MCO432A003 | u | CODO GALVA 45º SEGMENTADO JG DECOR AL-32 CONAIRE D=355 (material) | 63.53 |
| 5MCO432A004 | u | CODO GALVA 45º SEGMENTADO JG DECOR AL-32 CONAIRE D=400 (material) | 76.79 |
| 5MCO432A005 | u | CODO GALVA 45º SEGMENTADO JG DECOR AL-32 CONAIRE D=450 (material) | 91.1 |
| 5MCO432A006 | u | CODO GALVA 45º SEGMENTADO JG DECOR AL-32 CONAIRE D=500 (material) | 109.49 |
| 5MCO432A007 | u | CODO GALVA 45º SEGMENTADO JG DECOR AL-32 CONAIRE D=560 (material) | 133.13 |
| 5MCO432A008 | u | CODO GALVA 45º SEGMENTADO JG DECOR AL-32 CONAIRE D=600 (material) | 162 |
| 5MCO432A009 | u | CODO GALVA 45º SEGMENTADO JG DECOR AL-32 CONAIRE D=630 (material) | 175.87 |
| 5MCO432A010 | u | CODO GALVA 45º SEGMENTADO JG DECOR AL-32 CONAIRE D=710 (material) | 214.33 |
| 5MCO432A011 | u | CODO GALVA 45º SEGMENTADO JG DECOR AL-32 CONAIRE D=800 (material) | 279.42 |
| 5MCO932P001 | u | CODO GALVA 90º SEGMENTADO JG DECOR MB-32 CONAIRE D=250 (material) | 70.3 |
| 5MCO932P002 | u | CODO GALVA 90º SEGMENTADO JG DECOR MB-32 CONAIRE D=300 (material) | 79.2 |
| 5MCO932P003 | u | CODO GALVA 90º SEGMENTADO JG DECOR MB-32 CONAIRE D=355 (material) | 113.59 |
| 5MCO932P004 | u | CODO GALVA 90º SEGMENTADO JG DECOR MB-32 CONAIRE D=400 (material) | 140.94 |
| 5MCO932P005 | u | CODO GALVA 90º SEGMENTADO JG DECOR MB-32 CONAIRE D=450 (material) | 161.11 |
| 5MCO932P006 | u | CODO GALVA 90º SEGMENTADO JG DECOR MB-32 CONAIRE D=500 (material) | 205.4 |
| 5MCO932P007 | u | CODO GALVA 90º SEGMENTADO JG DECOR MB-32 CONAIRE D=560 (material) | 243.46 |
| 5MCO932P008 | u | CODO GALVA 90º SEGMENTADO JG DECOR MB-32 CONAIRE D=600 (material) | 282.04 |
| 5MCO932P009 | u | CODO GALVA 90º SEGMENTADO JG DECOR MB-32 CONAIRE D=630 (material) | 306.74 |
| 5MCO932P010 | u | CODO GALVA 90º SEGMENTADO JG DECOR MB-32 CONAIRE D=710 (material) | 384.86 |
| 5MCO932P011 | u | CODO GALVA 90º SEGMENTADO JG DECOR MB-32 CONAIRE D=800 (material) | 514.81 |
| 5MCO932A001 | u | CODO GALVA 90º SEGMENTADO JG DECOR AL-32 CONAIRE D=250 (material) | 66.77 |
| 5MCO932A002 | u | CODO GALVA 90º SEGMENTADO JG DECOR AL-32 CONAIRE D=300 (material) | 75.73 |
| 5MCO932A003 | u | CODO GALVA 90º SEGMENTADO JG DECOR AL-32 CONAIRE D=355 (material) | 108.52 |
| 5MCO932A004 | u | CODO GALVA 90º SEGMENTADO JG DECOR AL-32 CONAIRE D=400 (material) | 120.8 |
| 5MCO932A005 | u | CODO GALVA 90º SEGMENTADO JG DECOR AL-32 CONAIRE D=450 (material) | 157.27 |
| 5MCO932A006 | u | CODO GALVA 90º SEGMENTADO JG DECOR AL-32 CONAIRE D=500 (material) | 200.77 |
| 5MCO932A007 | u | CODO GALVA 90º SEGMENTADO JG DECOR AL-32 CONAIRE D=560 (material) | 237.9 |
| 5MCO932A008 | u | CODO GALVA 90º SEGMENTADO JG DECOR AL-32 CONAIRE D=600 (material) | 275.54 |
| 5MCO932A009 | u | CODO GALVA 90º SEGMENTADO JG DECOR AL-32 CONAIRE D=630 (material) | 299.64 |
| 5MCO932A010 | u | CODO GALVA 90º SEGMENTADO JG DECOR AL-32 CONAIRE D=710 (material) | 376 |
| 5MCO932A011 | u | CODO GALVA 90º SEGMENTADO JG DECOR AL-32 CONAIRE D=800 (material) | 503.8 |

###### JGDEAL32RED Reducciones

| Código | Ud | Descripción | Precio |
|---|---|---|---|
| 5MRC32P001 | u | REDUCCION CONCENTRICA GALVA SEGMENTADA JG DECOR MB-32 CONAIRE D=300/250 (material) | 64 |
| 5MRC32P002 | u | REDUCCION CONCENTRICA GALVA SEGMENTADA JG DECOR MB-32 CONAIRE D=355/250 (material) | 73.52 |
| 5MRC32P003 | u | REDUCCION CONCENTRICA GALVA SEGMENTADA JG DECOR MB-32 CONAIRE D=355/300 (material) | 73.42 |
| 5MRC32P004 | u | REDUCCION CONCENTRICA GALVA SEGMENTADA JG DECOR MB-32 CONAIRE D=400/250 (material) | 96.97 |
| 5MRC32P005 | u | REDUCCION CONCENTRICA GALVA SEGMENTADA JG DECOR MB-32 CONAIRE D=400/300 (material) | 96.69 |
| 5MRC32P006 | u | REDUCCION CONCENTRICA GALVA SEGMENTADA JG DECOR MB-32 CONAIRE D=400/355 (material) | 97.83 |
| 5MRC32P007 | u | REDUCCION CONCENTRICA GALVA SEGMENTADA JG DECOR MB-32 CONAIRE D=450/250 (material) | 112.14 |
| 5MRC32P008 | u | REDUCCION CONCENTRICA GALVA SEGMENTADA JG DECOR MB-32 CONAIRE D=450/300 (material) | 110.33 |
| 5MRC32P009 | u | REDUCCION CONCENTRICA GALVA SEGMENTADA JG DECOR MB-32 CONAIRE D=450/355 (material) | 109.13 |
| 5MRC32P010 | u | REDUCCION CONCENTRICA GALVA SEGMENTADA JG DECOR MB-32 CONAIRE D=450/400 (material) | 111.34 |
| 5MRC32P011 | u | REDUCCION CONCENTRICA GALVA SEGMENTADA JG DECOR MB-32 CONAIRE D=500/250 (material) | 136.91 |
| 5MRC32P012 | u | REDUCCION CONCENTRICA GALVA SEGMENTADA JG DECOR MB-32 CONAIRE D=500/300 (material) | 133.64 |
| 5MRC32P013 | u | REDUCCION CONCENTRICA GALVA SEGMENTADA JG DECOR MB-32 CONAIRE D=500/355 (material) | 130.82 |
| 5MRC32P014 | u | REDUCCION CONCENTRICA GALVA SEGMENTADA JG DECOR MB-32 CONAIRE D=500/400 (material) | 128.93 |
| 5MRC32P015 | u | REDUCCION CONCENTRICA GALVA SEGMENTADA JG DECOR MB-32 CONAIRE D=500/450 (material) | 128.68 |
| 5MRC32P016 | u | REDUCCION CONCENTRICA GALVA SEGMENTADA JG DECOR MB-32 CONAIRE D=560/250 (material) | 196.78 |
| 5MRC32P017 | u | REDUCCION CONCENTRICA GALVA SEGMENTADA JG DECOR MB-32 CONAIRE D=560/300 (material) | 171.78 |
| 5MRC32P018 | u | REDUCCION CONCENTRICA GALVA SEGMENTADA JG DECOR MB-32 CONAIRE D=560/355 (material) | 168.52 |
| 5MRC32P019 | u | REDUCCION CONCENTRICA GALVA SEGMENTADA JG DECOR MB-32 CONAIRE D=560/400 (material) | 166.24 |
| 5MRC32P020 | u | REDUCCION CONCENTRICA GALVA SEGMENTADA JG DECOR MB-32 CONAIRE D=560/450 (material) | 164.77 |
| 5MRC32P021 | u | REDUCCION CONCENTRICA GALVA SEGMENTADA JG DECOR MB-32 CONAIRE D=560/500 (material) | 165.22 |
| 5MRC32P022 | u | REDUCCION CONCENTRICA GALVA SEGMENTADA JG DECOR MB-32 CONAIRE D=600/250 (material) | 196.78 |
| 5MRC32P023 | u | REDUCCION CONCENTRICA GALVA SEGMENTADA JG DECOR MB-32 CONAIRE D=600/300 (material) | 193.73 |
| 5MRC32P024 | u | REDUCCION CONCENTRICA GALVA SEGMENTADA JG DECOR MB-32 CONAIRE D=600/355 (material) | 189.29 |
| 5MRC32P025 | u | REDUCCION CONCENTRICA GALVA SEGMENTADA JG DECOR MB-32 CONAIRE D=600/400 (material) | 186.97 |
| 5MRC32P026 | u | REDUCCION CONCENTRICA GALVA SEGMENTADA JG DECOR MB-32 CONAIRE D=600/450 (material) | 214.24 |
| 5MRC32P027 | u | REDUCCION CONCENTRICA GALVA SEGMENTADA JG DECOR MB-32 CONAIRE D=600/500 (material) | 181.87 |
| 5MRC32P028 | u | REDUCCION CONCENTRICA GALVA SEGMENTADA JG DECOR MB-32 CONAIRE D=600/560 (material) | 183.4 |
| 5MRC32P029 | u | REDUCCION CONCENTRICA GALVA SEGMENTADA JG DECOR MB-32 CONAIRE D=630/250 (material) | 224.36 |
| 5MRC32P030 | u | REDUCCION CONCENTRICA GALVA SEGMENTADA JG DECOR MB-32 CONAIRE D=630/300 (material) | 223.08 |
| 5MRC32P031 | u | REDUCCION CONCENTRICA GALVA SEGMENTADA JG DECOR MB-32 CONAIRE D=630/355 (material) | 219.84 |
| 5MRC32P032 | u | REDUCCION CONCENTRICA GALVA SEGMENTADA JG DECOR MB-32 CONAIRE D=630/400 (material) | 217.78 |
| 5MRC32P033 | u | REDUCCION CONCENTRICA GALVA SEGMENTADA JG DECOR MB-32 CONAIRE D=630/450 (material) | 215.37 |
| 5MRC32P034 | u | REDUCCION CONCENTRICA GALVA SEGMENTADA JG DECOR MB-32 CONAIRE D=630/500 (material) | 173.44 |
| 5MRC32P035 | u | REDUCCION CONCENTRICA GALVA SEGMENTADA JG DECOR MB-32 CONAIRE D=630/560 (material) | 215.06 |
| 5MRC32P036 | u | REDUCCION CONCENTRICA GALVA SEGMENTADA JG DECOR MB-32 CONAIRE D=630/600 (material) | 169.26 |
| 5MRC32P037 | u | REDUCCION CONCENTRICA GALVA SEGMENTADA JG DECOR MB-32 CONAIRE D=710/250 (material) | 268.37 |
| 5MRC32P038 | u | REDUCCION CONCENTRICA GALVA SEGMENTADA JG DECOR MB-32 CONAIRE D=710/300 (material) | 252.36 |
| 5MRC32P039 | u | REDUCCION CONCENTRICA GALVA SEGMENTADA JG DECOR MB-32 CONAIRE D=710/355 (material) | 260.22 |
| 5MRC32P040 | u | REDUCCION CONCENTRICA GALVA SEGMENTADA JG DECOR MB-32 CONAIRE D=710/400 (material) | 240 |
| 5MRC32P041 | u | REDUCCION CONCENTRICA GALVA SEGMENTADA JG DECOR MB-32 CONAIRE D=710/450 (material) | 250.68 |
| 5MRC32P042 | u | REDUCCION CONCENTRICA GALVA SEGMENTADA JG DECOR MB-32 CONAIRE D=710/500 (material) | 246.07 |
| 5MRC32P043 | u | REDUCCION CONCENTRICA GALVA SEGMENTADA JG DECOR MB-32 CONAIRE D=710/560 (material) | 241.95 |
| 5MRC32P044 | u | REDUCCION CONCENTRICA GALVA SEGMENTADA JG DECOR MB-32 CONAIRE D=710/600 (material) | 244.37 |
| 5MRC32P045 | u | REDUCCION CONCENTRICA GALVA SEGMENTADA JG DECOR MB-32 CONAIRE D=710/630 (material) | 244.98 |
| 5MRC32P046 | u | REDUCCION CONCENTRICA GALVA SEGMENTADA JG DECOR MB-32 CONAIRE D=800/300 (material) | 339.45 |
| 5MRC32P047 | u | REDUCCION CONCENTRICA GALVA SEGMENTADA JG DECOR MB-32 CONAIRE D=800/355 (material) | 332.54 |
| 5MRC32P048 | u | REDUCCION CONCENTRICA GALVA SEGMENTADA JG DECOR MB-32 CONAIRE D=800/400 (material) | 326.07 |
| 5MRC32P049 | u | REDUCCION CONCENTRICA GALVA SEGMENTADA JG DECOR MB-32 CONAIRE D=800/450 (material) | 318.31 |
| 5MRC32P050 | u | REDUCCION CONCENTRICA GALVA SEGMENTADA JG DECOR MB-32 CONAIRE D=800/500 (material) | 310.31 |
| 5MRC32P051 | u | REDUCCION CONCENTRICA GALVA SEGMENTADA JG DECOR MB-32 CONAIRE D=800/560 (material) | 301.67 |
| 5MRC32P052 | u | REDUCCION CONCENTRICA GALVA SEGMENTADA JG DECOR MB-32 CONAIRE D=800/600 (material) | 296.25 |
| 5MRC32P053 | u | REDUCCION CONCENTRICA GALVA SEGMENTADA JG DECOR MB-32 CONAIRE D=800/630 (material) | 295.31 |
| 5MRC32P054 | u | REDUCCION CONCENTRICA GALVA SEGMENTADA JG DECOR MB-32 CONAIRE D=800/710 (material) | 290.36 |
| 5MRC32A001 | u | REDUCCION CONCENTRICA GALVA SEGMENTADA JG DECOR AL-32 CONAIRE D=300/250 (material) | 61.25 |
| 5MRC32A002 | u | REDUCCION CONCENTRICA GALVA SEGMENTADA JG DECOR AL-32 CONAIRE D=355/250 (material) | 70.56 |
| 5MRC32A003 | u | REDUCCION CONCENTRICA GALVA SEGMENTADA JG DECOR AL-32 CONAIRE D=355/300 (material) | 70.47 |
| 5MRC32A004 | u | REDUCCION CONCENTRICA GALVA SEGMENTADA JG DECOR AL-32 CONAIRE D=400/250 (material) | 93.44 |
| 5MRC32A005 | u | REDUCCION CONCENTRICA GALVA SEGMENTADA JG DECOR AL-32 CONAIRE D=400/300 (material) | 93.16 |
| 5MRC32A006 | u | REDUCCION CONCENTRICA GALVA SEGMENTADA JG DECOR AL-32 CONAIRE D=400/355 (material) | 94.27 |
| 5MRC32A007 | u | REDUCCION CONCENTRICA GALVA SEGMENTADA JG DECOR AL-32 CONAIRE D=450/250 (material) | 108.26 |
| 5MRC32A008 | u | REDUCCION CONCENTRICA GALVA SEGMENTADA JG DECOR AL-32 CONAIRE D=450/300 (material) | 106.49 |
| 5MRC32A009 | u | REDUCCION CONCENTRICA GALVA SEGMENTADA JG DECOR AL-32 CONAIRE D=450/355 (material) | 105.32 |
| 5MRC32A010 | u | REDUCCION CONCENTRICA GALVA SEGMENTADA JG DECOR AL-32 CONAIRE D=450/400 (material) | 107.53 |
| 5MRC32A011 | u | REDUCCION CONCENTRICA GALVA SEGMENTADA JG DECOR AL-32 CONAIRE D=500/250 (material) | 132.61 |
| 5MRC32A012 | u | REDUCCION CONCENTRICA GALVA SEGMENTADA JG DECOR AL-32 CONAIRE D=500/300 (material) | 129.42 |
| 5MRC32A013 | u | REDUCCION CONCENTRICA GALVA SEGMENTADA JG DECOR AL-32 CONAIRE D=500/355 (material) | 126.69 |
| 5MRC32A014 | u | REDUCCION CONCENTRICA GALVA SEGMENTADA JG DECOR AL-32 CONAIRE D=500/400 (material) | 124.84 |
| 5MRC32A015 | u | REDUCCION CONCENTRICA GALVA SEGMENTADA JG DECOR AL-32 CONAIRE D=500/450 (material) | 124.6 |
| 5MRC32A016 | u | REDUCCION CONCENTRICA GALVA SEGMENTADA JG DECOR AL-32 CONAIRE D=560/250 (material) | 169.47 |
| 5MRC32A017 | u | REDUCCION CONCENTRICA GALVA SEGMENTADA JG DECOR AL-32 CONAIRE D=560/300 (material) | 166.72 |
| 5MRC32A018 | u | REDUCCION CONCENTRICA GALVA SEGMENTADA JG DECOR AL-32 CONAIRE D=560/355 (material) | 163.54 |
| 5MRC32A019 | u | REDUCCION CONCENTRICA GALVA SEGMENTADA JG DECOR AL-32 CONAIRE D=560/400 (material) | 161.32 |
| 5MRC32A020 | u | REDUCCION CONCENTRICA GALVA SEGMENTADA JG DECOR AL-32 CONAIRE D=560/450 (material) | 159.89 |
| 5MRC32A021 | u | REDUCCION CONCENTRICA GALVA SEGMENTADA JG DECOR AL-32 CONAIRE D=560/500 (material) | 160.33 |
| 5MRC32A022 | u | REDUCCION CONCENTRICA GALVA SEGMENTADA JG DECOR AL-32 CONAIRE D=600/250 (material) | 191.17 |
| 5MRC32A023 | u | REDUCCION CONCENTRICA GALVA SEGMENTADA JG DECOR AL-32 CONAIRE D=600/300 (material) | 188.21 |
| 5MRC32A024 | u | REDUCCION CONCENTRICA GALVA SEGMENTADA JG DECOR AL-32 CONAIRE D=600/355 (material) | 183.88 |
| 5MRC32A025 | u | REDUCCION CONCENTRICA GALVA SEGMENTADA JG DECOR AL-32 CONAIRE D=600/400 (material) | 181.65 |
| 5MRC32A026 | u | REDUCCION CONCENTRICA GALVA SEGMENTADA JG DECOR AL-32 CONAIRE D=600/450 (material) | 208.28 |
| 5MRC32A027 | u | REDUCCION CONCENTRICA GALVA SEGMENTADA JG DECOR AL-32 CONAIRE D=600/500 (material) | 176.67 |
| 5MRC32A028 | u | REDUCCION CONCENTRICA GALVA SEGMENTADA JG DECOR AL-32 CONAIRE D=600/560 (material) | 178.18 |
| 5MRC32A029 | u | REDUCCION CONCENTRICA GALVA SEGMENTADA JG DECOR AL-32 CONAIRE D=630/250 (material) | 218.13 |
| 5MRC32A030 | u | REDUCCION CONCENTRICA GALVA SEGMENTADA JG DECOR AL-32 CONAIRE D=630/300 (material) | 216.91 |
| 5MRC32A031 | u | REDUCCION CONCENTRICA GALVA SEGMENTADA JG DECOR AL-32 CONAIRE D=630/355 (material) | 213.76 |
| 5MRC32A032 | u | REDUCCION CONCENTRICA GALVA SEGMENTADA JG DECOR AL-32 CONAIRE D=630/400 (material) | 211.76 |
| 5MRC32A033 | u | REDUCCION CONCENTRICA GALVA SEGMENTADA JG DECOR AL-32 CONAIRE D=630/450 (material) | 209.41 |
| 5MRC32A034 | u | REDUCCION CONCENTRICA GALVA SEGMENTADA JG DECOR AL-32 CONAIRE D=630/500 (material) | 168.51 |
| 5MRC32A035 | u | REDUCCION CONCENTRICA GALVA SEGMENTADA JG DECOR AL-32 CONAIRE D=630/560 (material) | 209.11 |
| 5MRC32A036 | u | REDUCCION CONCENTRICA GALVA SEGMENTADA JG DECOR AL-32 CONAIRE D=630/600 (material) | 164.43 |
| 5MRC32A037 | u | REDUCCION CONCENTRICA GALVA SEGMENTADA JG DECOR AL-32 CONAIRE D=710/250 (material) | 261.14 |
| 5MRC32A038 | u | REDUCCION CONCENTRICA GALVA SEGMENTADA JG DECOR AL-32 CONAIRE D=710/300 (material) | 245.52 |
| 5MRC32A039 | u | REDUCCION CONCENTRICA GALVA SEGMENTADA JG DECOR AL-32 CONAIRE D=710/355 (material) | 253.2 |
| 5MRC32A040 | u | REDUCCION CONCENTRICA GALVA SEGMENTADA JG DECOR AL-32 CONAIRE D=710/400 (material) | 233.48 |
| 5MRC32A041 | u | REDUCCION CONCENTRICA GALVA SEGMENTADA JG DECOR AL-32 CONAIRE D=710/450 (material) | 243.9 |
| 5MRC32A042 | u | REDUCCION CONCENTRICA GALVA SEGMENTADA JG DECOR AL-32 CONAIRE D=710/500 (material) | 239.39 |
| 5MRC32A043 | u | REDUCCION CONCENTRICA GALVA SEGMENTADA JG DECOR AL-32 CONAIRE D=710/560 (material) | 235.38 |
| 5MRC32A044 | u | REDUCCION CONCENTRICA GALVA SEGMENTADA JG DECOR AL-32 CONAIRE D=710/600 (material) | 237.83 |
| 5MRC32A045 | u | REDUCCION CONCENTRICA GALVA SEGMENTADA JG DECOR AL-32 CONAIRE D=710/630 (material) | 238.44 |
| 5MRC32A046 | u | REDUCCION CONCENTRICA GALVA SEGMENTADA JG DECOR AL-32 CONAIRE D=800/300 (material) | 331.04 |
| 5MRC32A047 | u | REDUCCION CONCENTRICA GALVA SEGMENTADA JG DECOR AL-32 CONAIRE D=800/355 (material) | 324.29 |
| 5MRC32A048 | u | REDUCCION CONCENTRICA GALVA SEGMENTADA JG DECOR AL-32 CONAIRE D=800/400 (material) | 317.97 |
| 5MRC32A049 | u | REDUCCION CONCENTRICA GALVA SEGMENTADA JG DECOR AL-32 CONAIRE D=800/450 (material) | 310.38 |
| 5MRC32A050 | u | REDUCCION CONCENTRICA GALVA SEGMENTADA JG DECOR AL-32 CONAIRE D=800/500 (material) | 302.57 |
| 5MRC32A051 | u | REDUCCION CONCENTRICA GALVA SEGMENTADA JG DECOR AL-32 CONAIRE D=800/560 (material) | 294.14 |
| 5MRC32A052 | u | REDUCCION CONCENTRICA GALVA SEGMENTADA JG DECOR AL-32 CONAIRE D=800/600 (material) | 288.84 |
| 5MRC32A053 | u | REDUCCION CONCENTRICA GALVA SEGMENTADA JG DECOR AL-32 CONAIRE D=800/630 (material) | 287.99 |
| 5MRC32A054 | u | REDUCCION CONCENTRICA GALVA SEGMENTADA JG DECOR AL-32 CONAIRE D=800/710 (material) | 283.15 |

###### JGDEAL32TES TES

| Código | Ud | Descripción | Precio |
|---|---|---|---|
| 5MTS932P001 | u | TE SIMPLE GALVA 90º SEGMENTADA JG DECOR MB-32 CONAIRE D=250 (material) | 77.42 |
| 5MTS932P002 | u | TE SIMPLE GALVA 90º SEGMENTADA JG DECOR MB-32 CONAIRE D=300 (material) | 80.97 |
| 5MTS932P003 | u | TE SIMPLE GALVA 90º SEGMENTADA JG DECOR MB-32 CONAIRE D=355 (material) | 115.61 |
| 5MTS932P004 | u | TE SIMPLE GALVA 90º SEGMENTADA JG DECOR MB-32 CONAIRE D=400 (material) | 141.41 |
| 5MTS932P005 | u | TE SIMPLE GALVA 90º SEGMENTADA JG DECOR MB-32 CONAIRE D=450 (material) | 155.28 |
| 5MTS932P006 | u | TE SIMPLE GALVA 90º SEGMENTADA JG DECOR MB-32 CONAIRE D=500 (material) | 201.92 |
| 5MTS932P007 | u | TE SIMPLE GALVA 90º SEGMENTADA JG DECOR MB-32 CONAIRE D=560 (material) | 240.5 |
| 5MTS932P008 | u | TE SIMPLE GALVA 90º SEGMENTADA JG DECOR MB-32 CONAIRE D=600 (material) | 275.3 |
| 5MTS932P009 | u | TE SIMPLE GALVA 90º SEGMENTADA JG DECOR MB-32 CONAIRE D=630 (material) | 297.42 |
| 5MTS932P010 | u | TE SIMPLE GALVA 90º SEGMENTADA JG DECOR MB-32 CONAIRE D=710 (material) | 372.42 |
| 5MTS932P011 | u | TE SIMPLE GALVA 90º SEGMENTADA JG DECOR MB-32 CONAIRE D=800 (material) | 469.81 |
| 5MTS932A001 | u | TE SIMPLE GALVA 90º SEGMENTADA JG DECOR AL-32 CONAIRE D=250 (material) | 74.81 |
| 5MTS932A002 | u | TE SIMPLE GALVA 90º SEGMENTADA JG DECOR AL-32 CONAIRE D=300 (material) | 78.26 |
| 5MTS932A003 | u | TE SIMPLE GALVA 90º SEGMENTADA JG DECOR AL-32 CONAIRE D=355 (material) | 111.99 |
| 5MTS932A004 | u | TE SIMPLE GALVA 90º SEGMENTADA JG DECOR AL-32 CONAIRE D=400 (material) | 137.26 |
| 5MTS932A005 | u | TE SIMPLE GALVA 90º SEGMENTADA JG DECOR AL-32 CONAIRE D=450 (material) | 150.76 |
| 5MTS932A006 | u | TE SIMPLE GALVA 90º SEGMENTADA JG DECOR AL-32 CONAIRE D=500 (material) | 196.59 |
| 5MTS932A007 | u | TE SIMPLE GALVA 90º SEGMENTADA JG DECOR AL-32 CONAIRE D=560 (material) | 234.23 |
| 5MTS932A008 | u | TE SIMPLE GALVA 90º SEGMENTADA JG DECOR AL-32 CONAIRE D=600 (material) | 268.34 |
| 5MTS932A009 | u | TE SIMPLE GALVA 90º SEGMENTADA JG DECOR AL-32 CONAIRE D=630 (material) | 289.92 |
| 5MTS932A010 | u | TE SIMPLE GALVA 90º SEGMENTADA JG DECOR AL-32 CONAIRE D=710 (material) | 363.23 |
| 5MTS932A011 | u | TE SIMPLE GALVA 90º SEGMENTADA JG DECOR AL-32 CONAIRE D=800 (material) | 458.92 |

###### JGDEAL32TAP Tapas

| Código | Ud | Descripción | Precio |
|---|---|---|---|
| 5MT32P001 | u | TAPA CIEGA GALVA SEGMENTADA JG DECOR MB-32 CONAIRE D=250 (material) | 19.3 |
| 5MT32P002 | u | TAPA CIEGA GALVA SEGMENTADA JG DECOR MB-32 CONAIRE D=300 (material) | 26.04 |
| 5MT32P003 | u | TAPA CIEGA GALVA SEGMENTADA JG DECOR MB-32 CONAIRE D=355 (material) | 42.3 |
| 5MT32P004 | u | TAPA CIEGA GALVA SEGMENTADA JG DECOR MB-32 CONAIRE D=400 (material) | 50.2 |
| 5MT32P005 | u | TAPA CIEGA GALVA SEGMENTADA JG DECOR MB-32 CONAIRE D=450 (material) | 60.8 |
| 5MT32P006 | u | TAPA CIEGA GALVA SEGMENTADA JG DECOR MB-32 CONAIRE D=500 (material) | 63.32 |
| 5MT32P007 | u | TAPA CIEGA GALVA SEGMENTADA JG DECOR MB-32 CONAIRE D=560 (material) | 77.41 |
| 5MT32P008 | u | TAPA CIEGA GALVA SEGMENTADA JG DECOR MB-32 CONAIRE D=600 (material) | 88.49 |
| 5MT32P009 | u | TAPA CIEGA GALVA SEGMENTADA JG DECOR MB-32 CONAIRE D=630 (material) | 99.63 |
| 5MT32P010 | u | TAPA CIEGA GALVA SEGMENTADA JG DECOR MB-32 CONAIRE D=710 (material) | 115.45 |
| 5MT32P011 | u | TAPA CIEGA GALVA SEGMENTADA JG DECOR MB-32 CONAIRE D=800 (material) | 128.47 |
| 5MT32A001 | u | TAPA CIEGA GALVA SEGMENTADA JG DECOR AL-32 CONAIRE D=250 (material) | 18.46 |
| 5MT32A002 | u | TAPA CIEGA GALVA SEGMENTADA JG DECOR AL-32 CONAIRE D=300 (material) | 25.04 |
| 5MT32A003 | u | TAPA CIEGA GALVA SEGMENTADA JG DECOR AL-32 CONAIRE D=355 (material) | 40.91 |
| 5MT32A004 | u | TAPA CIEGA GALVA SEGMENTADA JG DECOR AL-32 CONAIRE D=400 (material) | 48.64 |
| 5MT32A005 | u | TAPA CIEGA GALVA SEGMENTADA JG DECOR AL-32 CONAIRE D=450 (material) | 58.98 |
| 5MT32A006 | u | TAPA CIEGA GALVA SEGMENTADA JG DECOR AL-32 CONAIRE D=500 (material) | 61.45 |
| 5MT32A007 | u | TAPA CIEGA GALVA SEGMENTADA JG DECOR AL-32 CONAIRE D=560 (material) | 75.21 |
| 5MT32A008 | u | TAPA CIEGA GALVA SEGMENTADA JG DECOR AL-32 CONAIRE D=600 (material) | 86.05 |
| 5MT32A009 | u | TAPA CIEGA GALVA SEGMENTADA JG DECOR AL-32 CONAIRE D=630 (material) | 96.93 |
| 5MT32A010 | u | TAPA CIEGA GALVA SEGMENTADA JG DECOR AL-32 CONAIRE D=710 (material) | 112.42 |
| 5MT32A011 | u | TAPA CIEGA GALVA SEGMENTADA JG DECOR AL-32 CONAIRE D=800 (material) | 125.33 |

###### JGDEAL32MAN Manguitos

###### 0303010109 JG DECOR VENT

###### JGDVMR MODULOS RECTOS

| Código | Ud | Descripción | Precio |
|---|---|---|---|
| CTDE15001 | ml | TUBO LISO GALVA JG DECOR VENT CONAIRE 1500x100 (material) | 11.38 |
| CTDE15002 | ml | TUBO LISO GALVA JG DECOR VENT CONAIRE 1500x125 (material) | 13.57 |
| CTDE15003 | ml | TUBO LISO GALVA JG DECOR VENT CONAIRE 1500x150 (material) | 15.57 |
| CTDE15004 | ml | TUBO LISO GALVA JG DECOR VENT CONAIRE 1500x200 (material) | 19.17 |
| CTDE15005 | ml | TUBO LISO GALVA JG DECOR VENT CONAIRE 1500x250 (material) | 21.53 |
| CTDE15006 | ml | TUBO LISO GALVA JG DECOR VENT CONAIRE 1500x300 (material) | 26.12 |
| CTDE15007 | ml | TUBO LISO GALVA JG DECOR VENT CONAIRE 1500x355 (material) | 30.08 |
| CTDE15008 | ml | TUBO LISO GALVA JG DECOR VENT CONAIRE 1500x400 (material) | 33.52 |
| CTDE15009 | ml | TUBO LISO GALVA JG DECOR VENT CONAIRE 1500x450 (material) | 40.28 |
| CTDE15010 | ml | TUBO LISO GALVA JG DECOR VENT CONAIRE 1500x500 (material) | 53.36 |
| CTDE15011 | ml | TUBO LISO GALVA JG DECOR VENT CONAIRE 1500x550 (material) | 60.36 |
| CTDE15012 | ml | TUBO LISO GALVA JG DECOR VENT CONAIRE 1500x600 (material) | 65.04 |
| CTDE15013 | ml | TUBO LISO GALVA JG DECOR VENT CONAIRE 1500x630 (material) | 70.51 |
| CTDE15014 | ml | TUBO LISO GALVA JG DECOR VENT CONAIRE 1500x710 (material) | 104.25 |
| CTDE15015 | ml | TUBO LISO GALVA JG DECOR VENT CONAIRE 1500x800 (material) | 116.77 |
| CTDE10001 | ml | TUBO LISO GALVA JG DECOR VENT CONAIRE 1000x100 (material) | 7.58 |
| CTDE10002 | ml | TUBO LISO GALVA JG DECOR VENT CONAIRE 1000x125 (material) | 9.05 |
| CTDE10003 | ml | TUBO LISO GALVA JG DECOR VENT CONAIRE 1000x150 (material) | 10.38 |
| CTDE10004 | ml | TUBO LISO GALVA JG DECOR VENT CONAIRE 1000x200 (material) | 12.78 |
| CTDE10005 | ml | TUBO LISO GALVA JG DECOR VENT CONAIRE 1000x250 (material) | 14.35 |
| CTDE10006 | ml | TUBO LISO GALVA JG DECOR VENT CONAIRE 1000x300 (material) | 17.41 |
| CTDE10007 | ml | TUBO LISO GALVA JG DECOR VENT CONAIRE 1000x355 (material) | 20.06 |
| CTDE10008 | ml | TUBO LISO GALVA JG DECOR VENT CONAIRE 1000x400 (material) | 22.35 |
| CTDE10009 | ml | TUBO LISO GALVA JG DECOR VENT CONAIRE 1000x450 (material) | 26.85 |
| CTDE10010 | ml | TUBO LISO GALVA JG DECOR VENT CONAIRE 1000x500 (material) | 35.58 |
| CTDE10011 | ml | TUBO LISO GALVA JG DECOR VENT CONAIRE 1000x550 (material) | 40.24 |
| CTDE10012 | ml | TUBO LISO GALVA JG DECOR VENT CONAIRE 1000x600 (material) | 43.36 |
| CTDE10013 | ml | TUBO LISO GALVA JG DECOR VENT CONAIRE 1000x630 (material) | 47 |
| CTDE10014 | ml | TUBO LISO GALVA JG DECOR VENT CONAIRE 1000x710 (material) | 69.5 |
| CTDE10015 | ml | TUBO LISO GALVA JG DECOR VENT CONAIRE 1000x800 (material) | 77.85 |
| CTDE5001 | ml | TUBO LISO GALVA JG DECOR VENT CONAIRE 500x100 (material) | 3.79 |
| CTDE5002 | ml | TUBO LISO GALVA JG DECOR VENT CONAIRE 500x125 (material) | 4.52 |
| CTDE5003 | ml | TUBO LISO GALVA JG DECOR VENT CONAIRE 500x150 (material) | 5.19 |
| CTDE5004 | ml | TUBO LISO GALVA JG DECOR VENT CONAIRE 500x200 (material) | 6.39 |
| CTDE5005 | ml | TUBO LISO GALVA JG DECOR VENT CONAIRE 500x250 (material) | 7.18 |
| CTDE5006 | ml | TUBO LISO GALVA JG DECOR VENT CONAIRE 500x300 (material) | 8.71 |
| CTDE5007 | ml | TUBO LISO GALVA JG DECOR VENT CONAIRE 500x355 (material) | 10.03 |
| CTDE5008 | ml | TUBO LISO GALVA JG DECOR VENT CONAIRE 500x400 (material) | 11.17 |
| CTDE5009 | ml | TUBO LISO GALVA JG DECOR VENT CONAIRE 500x450 (material) | 13.43 |
| CTDE5012 | ml | TUBO LISO GALVA JG DECOR VENT CONAIRE 500x500 (material) | 17.79 |
| CTDE5013 | ml | TUBO LISO GALVA JG DECOR VENT CONAIRE 500x550 (material) | 20.12 |
| CTDE5014 | ml | TUBO LISO GALVA JG DECOR VENT CONAIRE 500x600 (material) | 21.68 |
| CTDE5015 | ml | TUBO LISO GALVA JG DECOR VENT CONAIRE 500x630 (material) | 23.5 |
| CTDE5016 | ml | TUBO LISO GALVA JG DECOR VENT CONAIRE 500x710 (material) | 34.75 |
| CTDE5017 | ml | TUBO LISO GALVA JG DECOR VENT CONAIRE 500x800 (material) | 38.92 |

###### JGSPRDVCOD CODOS

| Código | Ud | Descripción | Precio |
|---|---|---|---|
| CCOD3002 | u | CODO GALVA 30º SEGMENTADO JG DECOR VENT CONAIRE Ø 125 (material) | 10.73 |
| CCOD3003 | u | CODO GALVA 30º SEGMENTADO JG DECOR VENT CONAIRE Ø 150 (material) | 10.44 |
| CCOD3004 | u | CODO GALVA 30º SEGMENTADO JG DECOR VENT CONAIRE Ø 200 (material) | 11.62 |
| CCOD3005 | u | CODO GALVA 30º SEGMENTADO JG DECOR VENT CONAIRE Ø 250 (material) | 12.97 |
| CCOD3006 | u | CODO GALVA 30º SEGMENTADO JG DECOR VENT CONAIRE Ø 300 (material) | 14.1 |
| CCOD3007 | u | CODO GALVA 30º SEGMENTADO JG DECOR VENT CONAIRE Ø 355 (material) | 19.49 |
| CCOD3008 | u | CODO GALVA 30º SEGMENTADO JG DECOR VENT CONAIRE Ø 400 (material) | 21.76 |
| CCOD3009 | u | CODO GALVA 30º SEGMENTADO JG DECOR VENT CONAIRE Ø 450 (material) | 25.46 |
| CCOD3010 | u | CODO GALVA 30º SEGMENTADO JG DECOR VENT CONAIRE Ø 500 (material) | 34.16 |
| CCOD3011 | u | CODO GALVA 30º SEGMENTADOJG DECOR VENT CONAIRE Ø 560 (material) | 39.72 |
| CCOD3012 | u | CODO GALVA 30º SEGMENTADO JG DECOR VENT CONAIRE Ø 600 (material) | 48.7 |
| CCOD3013 | u | CODO GALVA 30º SEGMENTADO JG DECOR VENT CONAIRE Ø 630 (material) | 53.61 |
| CCOD3014 | u | CODO GALVA 30º SEGMENTADO JG DECOR VENT CONAIRE Ø 710 (material) | 62.37 |
| CCOD3015 | u | CODO GALVA 30º SEGMENTADO JG DECOR VENT CONAIRE Ø 800 (material) | 89.05 |
| CCOD4002 | u | CODO GALVA 45º SEGMENTADO JG DECOR VENT CONAIRE Ø 125 (material) | 11.08 |
| CCOD4003 | u | CODO GALVA 45º SEGMENTADO JG DECOR VENT CONAIRE Ø 150 (material) | 10.56 |
| CCOD4004 | u | CODO GALVA 45º SEGMENTADO JG DECOR VENT CONAIRE Ø 200 (material) | 12.6 |
| CCOD4005 | u | CODO GALVA 45º SEGMENTADO JG DECOR VENT CONAIRE Ø 250 (material) | 14.94 |
| CCOD4006 | u | CODO GALVA 45º SEGMENTADO JG DECOR VENT CONAIRE Ø 300 (material) | 16.32 |
| CCOD4007 | u | CODO GALVA 45º SEGMENTADO JG DECOR VENT CONAIRE Ø 355 (material) | 22.81 |
| CCOD4008 | u | CODO GALVA 45º SEGMENTADO JG DECOR VENT CONAIRE Ø 400 (material) | 26.57 |
| CCOD4009 | u | CODO GALVA 45º SEGMENTADO JG DECOR VENT CONAIRE Ø 450 (material) | 31.6 |
| CCOD4010 | u | CODO GALVA 45º SEGMENTADO JG DECOR VENT CONAIRE Ø 500 (material) | 42.17 |
| CCOD4011 | u | CODO GALVA 45º SEGMENTADO JG DECOR VENT CONAIRE Ø 560 (material) | 50.28 |
| CCOD4012 | u | CODO GALVA 45º SEGMENTADO JG DECOR VENT CONAIRE Ø 600 (material) | 64.42 |
| CCOD4013 | u | CODO GALVA 45º SEGMENTADO JG DECOR VENT CONAIRE Ø 630 (material) | 70.52 |
| CCOD4014 | u | CODO GALVA 45º SEGMENTADO JG DECOR VENT CONAIRE Ø 710 (material) | 83.66 |
| CCOD4015 | u | CODO GALVA 45º SEGMENTADO JG DECOR VENT CONAIRE Ø 800 (material) | 119.67 |
| CCOD6002 | u | CODO GALVA 60º SEGMENTADOJG DECOR VENT CONAIRE Ø 125 (material) | 12.43 |
| CCOD6003 | u | CODO GALVA 60º SEGMENTADO JG DECOR VENT CONAIRE Ø 150 (material) | 12.45 |
| CCOD6004 | u | CODO GALVA 60º SEGMENTADO JG DECOR VENT CONAIRE Ø 200 (material) | 15.1 |
| CCOD6005 | u | CODO GALVA 60º SEGMENTADO JG DECOR VENT CONAIRE Ø 250 (material) | 17.8 |
| CCOD6006 | u | CODO GALVA 60º SEGMENTADO JG DECOR VENT CONAIRE Ø 300 (material) | 20 |
| CCOD6007 | u | CODO GALVA 60º SEGMENTADO JG DECOR VENT CONAIRE Ø 355 (material) | 28.38 |
| CCOD6008 | u | CODO GALVA 60º SEGMENTADO JG DECOR VENT CONAIRE Ø 400 (material) | 33.76 |
| CCOD6009 | u | CODO GALVA 60º SEGMENTADO JG DECOR VENT CONAIRE Ø 450 (material) | 40.5 |
| CCOD6010 | u | CODO GALVA 60º SEGMENTADO JG DECOR VENT CONAIRE Ø 500 (material) | 56.61 |
| CCOD6011 | u | CODO GALVA 60º SEGMENTADO JG DECOR VENT CONAIRE Ø 560 (material) | 67.21 |
| CCOD6012 | u | CODO GALVA 60º SEGMENTADO JG DECOR VENT CONAIRE Ø 600 (material) | 85.2 |
| CCOD6013 | u | CODO GALVA 60º SEGMENTADO JG DECOR VENT CONAIRE Ø 630 (material) | 93.54 |
| CCOD6014 | u | CODO GALVA 60º SEGMENTADO JG DECOR VENT CONAIRE Ø 710 (material) | 112.21 |
| CCOD6015 | u | CODO GALVA 60º SEGMENTADO JG DECOR VENT CONAIRE Ø 800 (material) | 164.3 |
| CCOD9002 | u | CODO GALVA 90º SEGMENTADO JG DECOR VENT CONAIRE Ø 125 (material) | 15.2 |
| CCOD9003 | u | CODO GALVA 90º SEGMENTADO JG DECOR VENT CONAIRE Ø 150 (material) | 16.29 |
| CCOD9004 | u | CODO GALVA 90º SEGMENTADO JG DECOR VENT CONAIRE Ø 200 (material) | 20.49 |
| CCOD9005 | u | CODO GALVA 90º SEGMENTADO JG DECOR VENT CONAIRE Ø 250 (material) | 23.92 |
| CCOD9006 | u | CODO GALVA 90º SEGMENTADO JG DECOR VENT CONAIRE Ø 300 (material) | 26.31 |
| CCOD9007 | u | CODO GALVA 90º SEGMENTADO JG DECOR VENT CONAIRE Ø 355 (material) | 37.78 |
| CCOD9008 | u | CODO GALVA 90º SEGMENTADO JG DECOR VENT CONAIRE Ø 400 (material) | 42.76 |
| CCOD9009 | u | CODO GALVA 90º SEGMENTADO JG DECOR VENT CONAIRE Ø 450 (material) | 50.78 |
| CCOD9010 | u | CODO GALVA 90º SEGMENTADO JG DECOR VENT CONAIRE Ø 500 (material) | 73.04 |
| CCOD9011 | u | CODO GALVA 90º SEGMENTADO JG DECOR VENT CONAIRE Ø 560 (material) | 83.81 |
| CCOD9012 | u | CODO GALVA 90º SEGMENTADO JG DECOR VENT CONAIRE Ø 600 (material) | 94.75 |
| CCOD9013 | u | CODO GALVA 90º SEGMENTADO JG DECOR VENT CONAIRE Ø 630 (material) | 101.77 |
| CCOD9014 | u | CODO GALVA 90º SEGMENTADO JG DECOR VENT CONAIRE Ø 710 (material) | 128.74 |
| CCOD9015 | u | CODO GALVA 90º SEGMENTADO JG DECOR VENT CONAIRE Ø 800 (material) | 199.01 |

###### JGSPRDVDER DERIVACIONES

| Código | Ud | Descripción | Precio |
|---|---|---|---|
| CDSD4002 | u | DERIVACION SIMPLE GALVA 45º SEGMENTADA JG DECOR VENT CONAIRE Ø 125 (material) | 44.55 |
| CDSD4003 | u | DERIVACION SIMPLE GALVA 45º SEGMENTADA JG DECOR VENT CONAIRE Ø 150 (material) | 42.11 |
| CDSD4004 | u | DERIVACION SIMPLE GALVA 45º SEGMENTADA JG DECOR VENT CONAIRE Ø 200 (material) | 43.98 |
| CDSD4005 | u | DERIVACION SIMPLE GALVA 45º SEGMENTADA JG DECOR VENT CONAIRE Ø 250 (material) | 54.11 |
| CDSD4006 | u | DERIVACION SIMPLE GALVA 45º SEGMENTADA JG DECOR VENT CONAIRE Ø 300 (material) | 61.71 |
| CDSD4007 | u | DERIVACION SIMPLE GALVA 45º SEGMENTADA JG DECOR VENT CONAIRE Ø 355 (material) | 69.99 |
| CDSD4008 | u | DERIVACION SIMPLE GALVA 45º SEGMENTADA JG DECOR VENT CONAIRE Ø 400 (material) | 81.49 |
| CDSD4009 | u | DERIVACION SIMPLE GALVA 45º SEGMENTADA JG DECOR VENT CONAIRE Ø 450 (material) | 101.2 |
| CDSD4010 | u | DERIVACION SIMPLE GALVA 45º SEGMENTADA JG DECOR VENT CONAIRE Ø 500 (material) | 136.62 |
| CDSD4011 | u | DERIVACION SIMPLE GALVA 45º SEGMENTADA JG DECOR VENT CONAIRE Ø 560 (material) | 150.45 |
| CDSD4012 | u | DERIVACION SIMPLE GALVA 45º SEGMENTADA JG DECOR VENT CONAIRE Ø 600 (material) | 175.03 |
| CDSD4013 | u | DERIVACION SIMPLE GALVA 45º SEGMENTADA JG DECOR VENT CONAIRE Ø 630 (material) | 187.79 |
| CDSD4014 | u | DERIVACION SIMPLE GALVA 45º SEGMENTADA JG DECOR VENT CONAIRE Ø 710 (material) | 206.47 |
| CDSD4015 | u | DERIVACION SIMPLE GALVA 45º SEGMENTADA JG DECOR VENT CONAIRE Ø 800 (material) | 257.77 |
| CDCD4002 | u | DERIVACION CONICA GALVA 45º SEGMENTADA JG DECOR VENT CONAIRE Ø 125 (material) | 59.83 |
| CDCD4003 | u | DERIVACION CONICA GALVA 45º SEGMENTADA JG DECOR VENT CONAIRE Ø 150 (material) | 53.91 |
| CDCD4004 | u | DERIVACION CONICA GALVA 45º SEGMENTADA JG DECOR VENT CONAIRE Ø 200 (material) | 56.51 |
| CDCD4005 | u | DERIVACION CONICA GALVA 45º SEGMENTADA JG DECOR VENT CONAIRE Ø 250 (material) | 70.56 |
| CDCD4006 | u | DERIVACION CONICA GALVA 45º SEGMENTADA JG DECOR VENT CONAIRE Ø 300 (material) | 81.08 |
| CDCD4007 | u | DERIVACION CONICA GALVA 45º SEGMENTADA JG DECOR VENT CONAIRE Ø 355 (material) | 92.56 |
| CDCD4008 | u | DERIVACION CONICA GALVA 45º SEGMENTADA JG DECOR VENT CONAIRE Ø 400 (material) | 108.51 |
| CDCD4009 | u | DERIVACION CONICA GALVA 45º SEGMENTADA JG DECOR VENT CONAIRE Ø 450 (material) | 135.1 |
| CDCD4010 | u | DERIVACION CONICA GALVA 45º SEGMENTADA JG DECOR VENT CONAIRE Ø 500 (material) | 183.46 |
| CDCD4011 | u | DERIVACION CONICA GALVA 45º SEGMENTADA JG DECOR VENT CONAIRE Ø 560 (material) | 202.63 |
| CDCD4012 | u | DERIVACION CONICA GALVA 45º SEGMENTADA JG DECOR VENT CONAIRE Ø 600 (material) | 235.22 |
| CDCD4013 | u | DERIVACION CONICA GALVA 45º SEGMENTADA JG DECOR VENT CONAIRE Ø 630 (material) | 252.91 |
| CDCD4014 | u | DERIVACION CONICA GALVA 45º SEGMENTADA JG DECOR VENT CONAIRE Ø 710 (material) | 278.06 |
| CDCD4015 | u | DERIVACION CONICA GALVA 45º SEGMENTADA JG DECOR VENT CONAIRE Ø 800 (material) | 349.19 |

###### JGSPRDVTES TES

| Código | Ud | Descripción | Precio |
|---|---|---|---|
| CTSD9002 | u | TE SIMPLE GALVA 90º SEGMENTADA JG DECOR VENT CONAIRE Ø 125 (material) | 15.19 |
| CTSD9003 | u | TE SIMPLE GALVA 90º SEGMENTADA JG DECOR VENT CONAIRE Ø 150 (material) | 19.9 |
| CTSD9004 | u | TE SIMPLE GALVA 90º SEGMENTADA JG DECOR VENT CONAIRE Ø 200 (material) | 24.46 |
| CTSD9005 | u | TE SIMPLE GALVA 90º SEGMENTADA JG DECOR VENT CONAIRE Ø 250 (material) | 29.59 |
| CTSD9006 | u | TE SIMPLE GALVA 90º SEGMENTADA JG DECOR VENT CONAIRE Ø 300 (material) | 30.44 |
| CTSD9007 | u | TE SIMPLE GALVA 90º SEGMENTADA JG DECOR VENT CONAIRE Ø 355 (material) | 38.69 |
| CTSD9008 | u | TE SIMPLE GALVA 90º SEGMENTADA JG DECOR VENT CONAIRE Ø 400 (material) | 49.49 |
| CTSD9009 | u | TE SIMPLE GALVA 90º SEGMENTADA JG DECOR VENT CONAIRE Ø 450 (material) | 52.8 |
| CTSD9010 | u | TE SIMPLE GALVA 90º SEGMENTADA JG DECOR VENT CONAIRE Ø 500 (material) | 78.15 |
| CTSD9011 | u | TE SIMPLE GALVA 90º SEGMENTADA JG DECOR VENT CONAIRE Ø 560 (material) | 89.64 |
| CTSD9012 | u | TE SIMPLE GALVA 90º SEGMENTADA JG DECOR VENT CONAIRE Ø 600 (material) | 103.79 |
| CTSD9013 | u | TE SIMPLE GALVA 90º SEGMENTADA JG DECOR VENT CONAIRE Ø 630 (material) | 110.38 |
| CTSD9014 | u | TE SIMPLE GALVA 90º SEGMENTADA JG DECOR VENT CONAIRE Ø 710 (material) | 136.78 |
| CTSD9015 | u | TE SIMPLE GALVA 90º SEGMENTADA JG DECOR VENT CONAIRE Ø 800 (material) | 186.32 |
| CTSD4002 | u | TE SIMPLE GALVA 45º SEGMENTADA JG DECOR VENT CONAIRE Ø 125 (material) | 44.39 |
| CTSD4003 | u | TE SIMPLE GALVA 45º SEGMENTADA JG DECOR VENT CONAIRE Ø 150 (material) | 41.32 |
| CTSD4004 | u | TE SIMPLE GALVA 45º SEGMENTADA JG DECOR VENT CONAIRE Ø 200 (material) | 43.58 |
| CTSD4005 | u | TE SIMPLE GALVA 45º SEGMENTADA JG DECOR VENT CONAIRE Ø 250 (material) | 48.09 |
| CTSD4006 | u | TE SIMPLE GALVA 45º SEGMENTADA JG DECOR VENT CONAIRE Ø 300 (material) | 41.48 |
| CTSD4007 | u | TE SIMPLE GALVA 45º SEGMENTADA JG DECOR VENT CONAIRE Ø 355 (material) | 49.34 |
| CTSD4008 | u | TE SIMPLE GALVA 45º SEGMENTADA JG DECOR VENT CONAIRE Ø 400 (material) | 53.99 |
| CTSD4009 | u | TE SIMPLE GALVA 45º SEGMENTADA JG DECOR VENT CONAIRE Ø 450 (material) | 62.04 |
| CTSD4010 | u | TE SIMPLE GALVA 45º SEGMENTADA JG DECOR VENT CONAIRE Ø 500 (material) | 85.45 |
| CTSD4011 | u | TE SIMPLE GALVA 45º SEGMENTADA JG DECOR VENT CONAIRE Ø 560 (material) | 96.38 |
| CTSD4012 | u | TE SIMPLE GALVA 45º SEGMENTADA JG DECOR VENT CONAIRE Ø 600 (material) | 114.03 |
| CTSD4013 | u | TE SIMPLE GALVA 45º SEGMENTADA JG DECOR VENT CONAIRE Ø 630 (material) | 120.3 |
| CTSD4014 | u | TE SIMPLE GALVA 45º SEGMENTADA JG DECOR VENT CONAIRE Ø 710 (material) | 144.71 |
| CTSD4015 | u | TE SIMPLE GALVA 45º SEGMENTADA JG DECOR VENT CONAIRE Ø 800 (material) | 191.89 |
| CTCD9003 | u | TE CONICA GALVA 90º SEGMENTADA JG DECOR VENT CONAIRE D/d=150/125 (material) | 18.46 |
| CTCD9005 | u | TE CONICA GALVA 90º SEGMENTADA JG DECOR VENT CONAIRE D/d=200/125 (material) | 22.24 |
| CTCD9006 | u | TE CONICA GALVA 90º SEGMENTADA JG DECOR VENT CONAIRE D/d=200/150 (material) | 23.26 |
| CTCD9008 | u | TE CONICA GALVA 90º SEGMENTADA JG DECOR VENT CONAIRE D/d=250/125 (material) | 26.07 |
| CTCD9009 | u | TE CONICA GALVA 90º SEGMENTADA JG DECOR VENT CONAIRE D/d=250/150 (material) | 26.9 |
| CTCD9010 | u | TE CONICA GALVA 90º SEGMENTADA JG DECOR VENT CONAIRE D/d=250/200 (material) | 27.73 |
| CTCD9012 | u | TE CONICA GALVA 90º SEGMENTADA JG DECOR VENT CONAIRE D/d=300/125 (material) | 31.29 |
| CTCD9013 | u | TE CONICA GALVA 90º SEGMENTADA JG DECOR VENT CONAIRE D/d=300/150 (material) | 32.34 |
| CTCD9014 | u | TE CONICA GALVA 90º SEGMENTADA JG DECOR VENT CONAIRE D/d=300/200 (material) | 33.38 |
| CTCD9015 | u | TE CONICA GALVA 90º SEGMENTADA JG DECOR VENT CONAIRE D/d=300/250 (material) | 35.11 |
| CTCD9017 | u | TE CONICA GALVA 90º SEGMENTADA JG DECOR VENT CONAIRE D/d=355/125 (material) | 37.75 |
| CTCD9018 | u | TE CONICA GALVA 90º SEGMENTADA JG DECOR VENT CONAIRE D/d=355/150 (material) | 38.92 |
| CTCD9019 | u | TE CONICA GALVA 90º SEGMENTADA JG DECOR VENT CONAIRE D/d=355/200 (material) | 40.1 |
| CTCD9020 | u | TE CONICA GALVA 90º SEGMENTADA JG DECOR VENT CONAIRE D/d=355/250 (material) | 41.28 |
| CTCD9021 | u | TE CONICA GALVA 90º SEGMENTADA JG DECOR VENT CONAIRE D/d=355/300 (material) | 42.46 |
| CTCD9023 | u | TE CONICA GALVA 90º SEGMENTADA JG DECOR VENT CONAIRE D/d=400/125 (material) | 50.74 |
| CTCD9024 | u | TE CONICA GALVA 90º SEGMENTADA JG DECOR VENT CONAIRE D/d=400/150 (material) | 51.92 |
| CTCD9025 | u | TE CONICA GALVA 90º SEGMENTADA JG DECOR VENT CONAIRE D/d=400/200 (material) | 53.1 |
| CTCD9026 | u | TE CONICA GALVA 90º SEGMENTADA JG DECOR VENT CONAIRE D/d=400/250 (material) | 54.28 |
| CTCD9027 | u | TE CONICA GALVA 90º SEGMENTADA JG DECOR VENT CONAIRE D/d=400/300 (material) | 55.45 |
| CTCD9028 | u | TE CONICA GALVA 90º SEGMENTADA JG DECOR VENT CONAIRE D/d=400/355 (material) | 56.63 |
| CTCD9030 | u | TE CONICA GALVA 90º SEGMENTADA JG DECOR VENT CONAIRE D/d=450/125 (material) | 58.99 |
| CTCD9031 | u | TE CONICA GALVA 90º SEGMENTADA JG DECOR VENT CONAIRE D/d=450/150 (material) | 60.17 |
| CTCD9032 | u | TE CONICA GALVA 90º SEGMENTADA JG DECOR VENT CONAIRE D/d=450/200 (material) | 61.35 |
| CTCD9033 | u | TE CONICA GALVA 90º SEGMENTADA JG DECOR VENT CONAIRE D/d=450/250 (material) | 62.53 |
| CTCD9034 | u | TE CONICA GALVA 90º SEGMENTADA JG DECOR VENT CONAIRE D/d=450/300 (material) | 63.71 |
| CTCD9035 | u | TE CONICA GALVA 90º SEGMENTADA JG DECOR VENT CONAIRE D/d=450/355 (material) | 64.89 |
| CTCD9036 | u | TE CONICA GALVA 90º SEGMENTADA JG DECOR VENT CONAIRE D/d=450/400 (material) | 66.07 |
| CTCD9037 | u | TE CONICA GALVA 90º SEGMENTADA JG DECOR VENT CONAIRE D/d=500/200 (material) | 87.7 |
| CTCD9038 | u | TE CONICA GALVA 90º SEGMENTADA JG DECOR VENT CONAIRE D/d=500/250 (material) | 89.27 |
| CTCD9039 | u | TE CONICA GALVA 90º SEGMENTADA JG DECOR VENT CONAIRE D/d=500/300 (material) | 90.84 |
| CTCD9040 | u | TE CONICA GALVA 90º SEGMENTADA JG DECOR VENT CONAIRE D/d=500/355 (material) | 92.41 |
| CTCD9041 | u | TE CONICA GALVA 90º SEGMENTADA JG DECOR VENT CONAIRE D/d=500/400 (material) | 93.99 |
| CTCD9042 | u | TE CONICA GALVA 90º SEGMENTADA JG DECOR VENT CONAIRE D/d=500/450 (material) | 95.56 |
| CTCD9043 | u | TE CONICA GALVA 90º SEGMENTADA JG DECOR VENT CONAIRE D/d=560/200 (material) | 97.13 |
| CTCD9044 | u | TE CONICA GALVA 90º SEGMENTADA JG DECOR VENT CONAIRE D/d=560/250 (material) | 98.71 |
| CTCD9045 | u | TE CONICA GALVA 90º SEGMENTADA JG DECOR VENT CONAIRE D/d=560/300 (material) | 101.39 |
| CTCD9046 | u | TE CONICA GALVA 90º SEGMENTADA JG DECOR VENT CONAIRE D/d=560/355 (material) | 102.99 |
| CTCD9047 | u | TE CONICA GALVA 90º SEGMENTADA JG DECOR VENT CONAIRE D/d=560/400 (material) | 104.59 |
| CTCD9048 | u | TE CONICA GALVA 90º SEGMENTADA JG DECOR VENT CONAIRE D/d=560/450 (material) | 106.18 |
| CTCD9049 | u | TE CONICA GALVA 90º SEGMENTADA JG DECOR VENT CONAIRE D/d=560/500 (material) | 108.4 |
| CTCD9050 | u | TE CONICA GALVA 90º SEGMENTADA JG DECOR VENT CONAIRE D/d=600/200 (material) | 116.14 |
| CTCD9051 | u | TE CONICA GALVA 90º SEGMENTADA JG DECOR VENT CONAIRE D/d=600/250 (material) | 117.97 |
| CTCD9052 | u | TE CONICA GALVA 90º SEGMENTADA JG DECOR VENT CONAIRE D/d=600/300 (material) | 119.79 |
| CTCD9053 | u | TE CONICA GALVA 90º SEGMENTADA JG DECOR VENT CONAIRE D/d=600/355 (material) | 121.62 |
| CTCD9054 | u | TE CONICA GALVA 90º SEGMENTADA JG DECOR VENT CONAIRE D/d=600/400 (material) | 123.44 |
| CTCD9055 | u | TE CONICA GALVA 90º SEGMENTADA JG DECOR VENT CONAIRE D/d=600/450 (material) | 125.27 |
| CTCD9056 | u | TE CONICA GALVA 90º SEGMENTADA JG DECOR VENT CONAIRE D/d=600/500 (material) | 127.09 |
| CTCD9057 | u | TE CONICA GALVA 90º SEGMENTADA JG DECOR VENT CONAIRE D/d=600/560 (material) | 128.92 |
| CTCD9058 | u | TE CONICA GALVA 90º SEGMENTADA JG DECOR VENT CONAIRE D/d=630/250 (material) | 130.75 |
| CTCD9059 | u | TE CONICA GALVA 90º SEGMENTADA JG DECOR VENT CONAIRE D/d=630/300 (material) | 132.57 |
| CTCD9060 | u | TE CONICA GALVA 90º SEGMENTADA JG DECOR VENT CONAIRE D/d=630/355 (material) | 134.4 |
| CTCD9061 | u | TE CONICA GALVA 90º SEGMENTADA JG DECOR VENT CONAIRE D/d=630/400 (material) | 136.22 |
| CTCD9062 | u | TE CONICA GALVA 90º SEGMENTADA JG DECOR VENT CONAIRE D/d=630/450 (material) | 138.05 |
| CTCD9063 | u | TE CONICA GALVA 90º SEGMENTADA JG DECOR VENT CONAIRE D/d=630/500 (material) | 139.88 |
| CTCD9064 | u | TE CONICA GALVA 90º SEGMENTADA JG DECOR VENT CONAIRE D/d=630/560 (material) | 141.7 |
| CTCD9065 | u | TE CONICA GALVA 90º SEGMENTADA JG DECOR VENT CONAIRE D/d=630/600 (material) | 143.53 |
| CTCD9066 | u | TE CONICA GALVA 90º SEGMENTADA JG DECOR VENT CONAIRE D/d=710/250 (material) | 151.27 |
| CTCD9067 | u | TE CONICA GALVA 90º SEGMENTADA JG DECOR VENT CONAIRE D/d=710/300 (material) | 153.09 |
| CTCD9068 | u | TE CONICA GALVA 90º SEGMENTADA JG DECOR VENT CONAIRE D/d=710/355 (material) | 154.92 |
| CTCD9069 | u | TE CONICA GALVA 90º SEGMENTADA JG DECOR VENT CONAIRE D/d=710/400 (material) | 156.74 |
| CTCD9070 | u | TE CONICA GALVA 90º SEGMENTADA JG DECOR VENT CONAIRE D/d=710/450 (material) | 158.57 |
| CTCD9071 | u | TE CONICA GALVA 90º SEGMENTADA JG DECOR VENT CONAIRE D/d=710/500 (material) | 160.39 |
| CTCD9072 | u | TE CONICA GALVA 90º SEGMENTADA JG DECOR VENT CONAIRE D/d=710/560 (material) | 162.22 |
| CTCD9073 | u | TE CONICA GALVA 90º SEGMENTADA JG DECOR VENT CONAIRE D/d=710/600 (material) | 164.05 |
| CTCD9074 | u | TE CONICA GALVA 90º SEGMENTADA JG DECOR VENT CONAIRE D/d=710/630 (material) | 165.87 |
| CTCD9075 | u | TE CONICA GALVA 90º SEGMENTADA JG DECOR VENT CONAIRE D/d=800/300 (material) | 199.27 |
| CTCD9076 | u | TE CONICA GALVA 90º SEGMENTADA JG DECOR VENT CONAIRE D/d=800/355 (material) | 201.56 |
| CTCD9077 | u | TE CONICA GALVA 90º SEGMENTADA JG DECOR VENT CONAIRE D/d=800/400 (material) | 203.84 |
| CTCD9078 | u | TE CONICA GALVA 90º SEGMENTADA JG DECOR VENT CONAIRE D/d=800/450 (material) | 206.12 |
| CTCD9079 | u | TE CONICA GALVA 90º SEGMENTADA JG DECOR VENT CONAIRE D/d=800/500 (material) | 209.7 |
| CTCD9080 | u | TE CONICA GALVA 90º SEGMENTADA JG DECOR VENT CONAIRE D/d=800/560 (material) | 212 |
| CTCD9081 | u | TE CONICA GALVA 90º SEGMENTADA JG DECOR VENT CONAIRE D/d=800/600 (material) | 214.3 |
| CTCD9082 | u | TE CONICA GALVA 90º SEGMENTADA JG DECOR VENT CONAIRE D/d=800/630 (material) | 227.44 |
| CTCD9083 | u | TE CONICA GALVA 90º SEGMENTADA JG DECOR VENT CONAIRE D/d=800/710 (material) | 237.71 |
| CTRD4003 | u | TE REDUCIDA GALVA 45º SEGMENTADA JG DECOR VENT CONAIRE D/d=150/125 (material) | 20.72 |
| CTRD4005 | u | TE REDUCIDA GALVA 45º SEGMENTADA JG DECOR VENT CONAIRE D/d=200/125 (material) | 24.95 |
| CTRD4006 | u | TE REDUCIDA GALVA 45º SEGMENTADA JG DECOR VENT CONAIRE D/d=200/150 (material) | 26.07 |
| CTRD4008 | u | TE REDUCIDA GALVA 45º SEGMENTADA JG DECOR VENT CONAIRE D/d=250/125 (material) | 29.19 |
| CTRD4009 | u | TE REDUCIDA GALVA 45º SEGMENTADA JG DECOR VENT CONAIRE D/d=250/150 (material) | 30.1 |
| CTRD4010 | u | TE REDUCIDA GALVA 45º SEGMENTADA JG DECOR VENT CONAIRE D/d=250/200 (material) | 31.01 |
| CTRD4012 | u | TE REDUCIDA GALVA 45º SEGMENTADA JG DECOR VENT CONAIRE D/d=300/125 (material) | 34.92 |
| CTRD4013 | u | TE REDUCIDA GALVA 45º SEGMENTADA JG DECOR VENT CONAIRE D/d=300/150 (material) | 36.07 |
| CTRD4014 | u | TE REDUCIDA GALVA 45º SEGMENTADA JG DECOR VENT CONAIRE D/d=300/200 (material) | 37.21 |
| CTRD4015 | u | TE REDUCIDA GALVA 45º SEGMENTADA JG DECOR VENT CONAIRE D/d=300/250 (material) | 39.11 |
| CTRD4017 | u | TE REDUCIDA GALVA 45º SEGMENTADA JG DECOR VENT CONAIRE D/d=355/125 (material) | 42 |
| CTRD4018 | u | TE REDUCIDA GALVA 45º SEGMENTADA JG DECOR VENT CONAIRE D/d=355/150 (material) | 43.3 |
| CTRD4019 | u | TE REDUCIDA GALVA 45º SEGMENTADA JG DECOR VENT CONAIRE D/d=355/200 (material) | 44.59 |
| CTRD4020 | u | TE REDUCIDA GALVA 45º SEGMENTADA JG DECOR VENT CONAIRE D/d=355/250 (material) | 45.88 |
| CTRD4021 | u | TE REDUCIDA GALVA 45º SEGMENTADA JG DECOR VENT CONAIRE D/d=355/300 (material) | 47.18 |
| CTRD4023 | u | TE REDUCIDA GALVA 45º SEGMENTADA JG DECOR VENT CONAIRE D/d=400/125 (material) | 56.45 |
| CTRD4024 | u | TE REDUCIDA GALVA 45º SEGMENTADA JG DECOR VENT CONAIRE D/d=400/150 (material) | 57.75 |
| CTRD4025 | u | TE REDUCIDA GALVA 45º SEGMENTADA JG DECOR VENT CONAIRE D/d=400/200 (material) | 59.04 |
| CTRD4026 | u | TE REDUCIDA GALVA 45º SEGMENTADA JG DECOR VENT CONAIRE D/d=400/250 (material) | 60.33 |
| CTRD4027 | u | TE REDUCIDA GALVA 45º SEGMENTADA JG DECOR VENT CONAIRE D/d=400/300 (material) | 61.63 |
| CTRD4028 | u | TE REDUCIDA GALVA 45º SEGMENTADA JG DECOR VENT CONAIRE D/d=400/355 (material) | 62.92 |
| CTRD4029 | u | TE REDUCIDA GALVA 45º SEGMENTADA JG DECOR VENT CONAIRE D/d=450/100 (material) | 64.22 |
| CTRD4030 | u | TE REDUCIDA GALVA 45º SEGMENTADA JG DECOR VENT CONAIRE D/d=450/125 (material) | 65.51 |
| CTRD4031 | u | TE REDUCIDA GALVA 45º SEGMENTADA JG DECOR VENT CONAIRE D/d=450/150 (material) | 66.81 |
| CTRD4032 | u | TE REDUCIDA GALVA 45º SEGMENTADA JG DECOR VENT CONAIRE D/d=450/200 (material) | 68.1 |
| CTRD4033 | u | TE REDUCIDA GALVA 45º SEGMENTADA JG DECOR VENT CONAIRE D/d=450/250 (material) | 69.39 |
| CTRD4034 | u | TE REDUCIDA GALVA 45º SEGMENTADA JG DECOR VENT CONAIRE D/d=450/300 (material) | 70.69 |
| CTRD4035 | u | TE REDUCIDA GALVA 45º SEGMENTADA JG DECOR VENT CONAIRE D/d=450/355 (material) | 71.98 |
| CTRD4036 | u | TE REDUCIDA GALVA 45º SEGMENTADA JG DECOR VENT CONAIRE D/d=450/400 (material) | 73.28 |
| CTRD4037 | u | TE REDUCIDA GALVA 45º SEGMENTADA JG DECOR VENT CONAIRE D/d=500/200 (material) | 97.2 |
| CTRD4038 | u | TE REDUCIDA GALVA 45º SEGMENTADA JG DECOR VENT CONAIRE D/d=500/250 (material) | 98.93 |
| CTRD4039 | u | TE REDUCIDA GALVA 45º SEGMENTADA JG DECOR VENT CONAIRE D/d=500/300 (material) | 100.65 |
| CTRD4040 | u | TE REDUCIDA GALVA 45º SEGMENTADA JG DECOR VENT CONAIRE D/d=500/355 (material) | 102.38 |
| CTRD4041 | u | TE REDUCIDA GALVA 45º SEGMENTADA JG DECOR VENT CONAIRE D/d=500/400 (material) | 104.1 |
| CTRD4042 | u | TE REDUCIDA GALVA 45º SEGMENTADA JG DECOR VENT CONAIRE D/d=500/450 (material) | 105.83 |
| CTRD4043 | u | TE REDUCIDA GALVA 45º SEGMENTADA JG DECOR VENT CONAIRE D/d=560/200 (material) | 107.56 |
| CTRD4044 | u | TE REDUCIDA GALVA 45º SEGMENTADA JG DECOR VENT CONAIRE D/d=560/250 (material) | 109.28 |
| CTRD4045 | u | TE REDUCIDA GALVA 45º SEGMENTADA JG DECOR VENT CONAIRE D/d=560/300 (material) | 112.23 |
| CTRD4046 | u | TE REDUCIDA GALVA 45º SEGMENTADA JG DECOR VENT CONAIRE D/d=560/355 (material) | 113.98 |
| CTRD4047 | u | TE REDUCIDA GALVA 45º SEGMENTADA JG DECOR VENT CONAIRE D/d=560/400 (material) | 115.74 |
| CTRD4048 | u | TE REDUCIDA GALVA 45º SEGMENTADA JG DECOR VENT CONAIRE D/d=560/450 (material) | 117.49 |
| CTRD4049 | u | TE REDUCIDA GALVA 45º SEGMENTADA JG DECOR VENT CONAIRE D/d=560/500 (material) | 119.92 |
| CTRD4050 | u | TE REDUCIDA GALVA 45º SEGMENTADA JG DECOR VENT CONAIRE D/d=600/200 (material) | 128.61 |
| CTRD4051 | u | TE REDUCIDA GALVA 45º SEGMENTADA JG DECOR VENT CONAIRE D/d=600/250 (material) | 130.61 |
| CTRD4052 | u | TE REDUCIDA GALVA 45º SEGMENTADA JG DECOR VENT CONAIRE D/d=600/300 (material) | 132.61 |
| CTRD4053 | u | TE REDUCIDA GALVA 45º SEGMENTADA JG DECOR VENT CONAIRE D/d=600/355 (material) | 134.62 |
| CTRD4054 | u | TE REDUCIDA GALVA 45º SEGMENTADA JG DECOR VENT CONAIRE D/d=600/400 (material) | 136.62 |
| CTRD4055 | u | TE REDUCIDA GALVA 45º SEGMENTADA JG DECOR VENT CONAIRE D/d=600/450 (material) | 138.62 |
| CTRD4056 | u | TE REDUCIDA GALVA 45º SEGMENTADA JG DECOR VENT CONAIRE D/d=600/500 (material) | 140.63 |
| CTRD4057 | u | TE REDUCIDA GALVA 45º SEGMENTADA JG DECOR VENT CONAIRE D/d=600/560 (material) | 142.63 |
| CTRD4058 | u | TE REDUCIDA GALVA 45º SEGMENTADA JG DECOR VENT CONAIRE D/d=630/250 (material) | 144.63 |
| CTRD4059 | u | TE REDUCIDA GALVA 45º SEGMENTADA JG DECOR VENT CONAIRE D/d=630/300 (material) | 146.64 |
| CTRD4060 | u | TE REDUCIDA GALVA 45º SEGMENTADA JG DECOR VENT CONAIRE D/d=630/355 (material) | 148.64 |
| CTRD4061 | u | TE REDUCIDA GALVA 45º SEGMENTADA JG DECOR VENT CONAIRE D/d=630/400 (material) | 150.64 |
| CTRD4062 | u | TE REDUCIDA GALVA 45º SEGMENTADA JG DECOR VENT CONAIRE D/d=630/450 (material) | 152.65 |
| CTRD4063 | u | TE REDUCIDA GALVA 45º SEGMENTADA JG DECOR VENT CONAIRE D/d=630/500 (material) | 154.65 |
| CTRD4064 | u | TE REDUCIDA GALVA 45º SEGMENTADA JG DECOR VENT CONAIRE D/d=630/560 (material) | 156.65 |
| CTRD4065 | u | TE REDUCIDA GALVA 45º SEGMENTADA JG DECOR VENT CONAIRE D/d=630/600 (material) | 158.66 |
| CTRD4066 | u | TE REDUCIDA GALVA 45º SEGMENTADA JG DECOR VENT CONAIRE D/d=710/250 (material) | 167.35 |
| CTRD4067 | u | TE REDUCIDA GALVA 45º SEGMENTADA JG DECOR VENT CONAIRE D/d=710/300 (material) | 169.35 |
| CTRD4068 | u | TE REDUCIDA GALVA 45º SEGMENTADA JG DECOR VENT CONAIRE D/d=710/355 (material) | 171.35 |
| CTRD4069 | u | TE REDUCIDA GALVA 45º SEGMENTADA JG DECOR VENT CONAIRE D/d=710/400 (material) | 173.36 |
| CTRD4070 | u | TE REDUCIDA GALVA 45º SEGMENTADA JG DECOR VENT CONAIRE D/d=710/450 (material) | 175.36 |
| CTRD4071 | u | TE REDUCIDA GALVA 45º SEGMENTADA JG DECOR VENT CONAIRE D/d=710/500 (material) | 177.36 |
| CTRD4072 | u | TE REDUCIDA GALVA 45º SEGMENTADA JG DECOR VENT CONAIRE D/d=710/560 (material) | 179.37 |
| CTRD4073 | u | TE REDUCIDA GALVA 45º SEGMENTADA JG DECOR VENT CONAIRE D/d=710/600 (material) | 181.37 |
| CTRD4074 | u | TE REDUCIDA GALVA 45º SEGMENTADA JG DECOR VENT CONAIRE D/d=710/630 (material) | 183.37 |
| CTRD4075 | u | TE REDUCIDA GALVA 45º SEGMENTADA JG DECOR VENT CONAIRE D/d=800/300 (material) | 220.02 |
| CTRD4076 | u | TE REDUCIDA GALVA 45º SEGMENTADA JG DECOR VENT CONAIRE D/d=800/355 (material) | 222.53 |
| CTRD4077 | u | TE REDUCIDA GALVA 45º SEGMENTADA JG DECOR VENT CONAIRE D/d=800/400 (material) | 225.03 |
| CTRD4078 | u | TE REDUCIDA GALVA 45º SEGMENTADA JG DECOR VENT CONAIRE D/d=800/450 (material) | 227.54 |
| CTRD4079 | u | TE REDUCIDA GALVA 45º SEGMENTADA JG DECOR VENT CONAIRE D/d=800/500 (material) | 231.46 |
| CTRD4080 | u | TE REDUCIDA GALVA 45º SEGMENTADA JG DECOR VENT CONAIRE D/d=800/560 (material) | 233.98 |
| CTRD4081 | u | TE REDUCIDA GALVA 45º SEGMENTADA JG DECOR VENT CONAIRE D/d=800/600 (material) | 236.51 |
| CTRD4082 | u | TE REDUCIDA GALVA 45º SEGMENTADA JG DECOR VENT CONAIRE D/d=800/630 (material) | 250.93 |
| CTRD4083 | u | TE REDUCIDA GALVA 45º SEGMENTADA JG DECOR VENT CONAIRE D/d=800/710 (material) | 262.19 |
| CTCD4003 | u | TE CONICA GALVA 45º SEGMENTADA JG DECOR VENT CONAIRE D/d=150/125 (material) | 20.86 |
| CTCD4005 | u | TE CONICA GALVA 45º SEGMENTADA JG DECOR VENT CONAIRE D/d=200/125 (material) | 25.14 |
| CTCD4006 | u | TE CONICA GALVA 45º SEGMENTADA JG DECOR VENT CONAIRE D/d=200/150 (material) | 26.29 |
| CTCD4008 | u | TE CONICA GALVA 45º SEGMENTADA JG DECOR VENT CONAIRE D/d=250/125 (material) | 29.46 |
| CTCD4009 | u | TE CONICA GALVA 45º SEGMENTADA JG DECOR VENT CONAIRE D/d=250/150 (material) | 30.4 |
| CTCD4010 | u | TE CONICA GALVA 45º SEGMENTADA JG DECOR VENT CONAIRE D/d=250/200 (material) | 31.34 |
| CTCD4012 | u | TE CONICA GALVA 45º SEGMENTADA JG DECOR VENT CONAIRE D/d=300/125 (material) | 35.37 |
| CTCD4013 | u | TE CONICA GALVA 45º SEGMENTADA JG DECOR VENT CONAIRE D/d=300/150 (material) | 36.55 |
| CTCD4014 | u | TE CONICA GALVA 45º SEGMENTADA JG DECOR VENT CONAIRE D/d=300/200 (material) | 37.72 |
| CTCD4015 | u | TE CONICA GALVA 45º SEGMENTADA JG DECOR VENT CONAIRE D/d=300/250 (material) | 39.68 |
| CTCD4017 | u | TE CONICA GALVA 45º SEGMENTADA JG DECOR VENT CONAIRE D/d=355/125 (material) | 42.66 |
| CTCD4018 | u | TE CONICA GALVA 45º SEGMENTADA JG DECOR VENT CONAIRE D/d=355/150 (material) | 43.99 |
| CTCD4019 | u | TE CONICA GALVA 45º SEGMENTADA JG DECOR VENT CONAIRE D/d=355/200 (material) | 45.33 |
| CTCD4020 | u | TE CONICA GALVA 45º SEGMENTADA JG DECOR VENT CONAIRE D/d=355/250 (material) | 46.66 |
| CTCD4021 | u | TE CONICA GALVA 45º SEGMENTADA JG DECOR VENT CONAIRE D/d=355/300 (material) | 47.99 |
| CTCD4023 | u | TE CONICA GALVA 45º SEGMENTADA JG DECOR VENT CONAIRE D/d=400/125 (material) | 57.34 |
| CTCD4024 | u | TE CONICA GALVA 45º SEGMENTADA JG DECOR VENT CONAIRE D/d=400/150 (material) | 58.68 |
| CTCD4025 | u | TE CONICA GALVA 45º SEGMENTADA JG DECOR VENT CONAIRE D/d=400/200 (material) | 60.01 |
| CTCD4026 | u | TE CONICA GALVA 45º SEGMENTADA JG DECOR VENT CONAIRE D/d=400/250 (material) | 61.34 |
| CTCD4027 | u | TE CONICA GALVA 45º SEGMENTADA JG DECOR VENT CONAIRE D/d=400/300 (material) | 62.68 |
| CTCD4028 | u | TE CONICA GALVA 45º SEGMENTADA JG DECOR VENT CONAIRE D/d=400/355 (material) | 64.01 |
| CTCD4030 | u | TE CONICA GALVA 45º SEGMENTADA JG DECOR VENT CONAIRE D/d=450/125 (material) | 66.67 |
| CTCD4031 | u | TE CONICA GALVA 45º SEGMENTADA JG DECOR VENT CONAIRE D/d=450/150 (material) | 68.01 |
| CTCD4032 | u | TE CONICA GALVA 45º SEGMENTADA JG DECOR VENT CONAIRE D/d=450/200 (material) | 69.34 |
| CTCD4033 | u | TE CONICA GALVA 45º SEGMENTADA JG DECOR VENT CONAIRE D/d=450/250 (material) | 70.67 |
| CTCD4034 | u | TE CONICA GALVA 45º SEGMENTADA JG DECOR VENT CONAIRE D/d=450/300 (material) | 72.01 |
| CTCD4035 | u | TE CONICA GALVA 45º SEGMENTADA JG DECOR VENT CONAIRE D/d=450/355 (material) | 73.34 |
| CTCD4036 | u | TE CONICA GALVA 45º SEGMENTADA JG DECOR VENT CONAIRE D/d=450/400 (material) | 74.67 |
| CTCD4037 | u | TE CONICA GALVA 45º SEGMENTADA JG DECOR VENT CONAIRE D/d=500/200 (material) | 99.11 |
| CTCD4038 | u | TE CONICA GALVA 45º SEGMENTADA JG DECOR VENT CONAIRE D/d=500/250 (material) | 100.89 |
| CTCD4039 | u | TE CONICA GALVA 45º SEGMENTADA JG DECOR VENT CONAIRE D/d=500/300 (material) | 102.67 |
| CTCD4040 | u | TE CONICA GALVA 45º SEGMENTADA JG DECOR VENT CONAIRE D/d=500/355 (material) | 104.45 |
| CTCD4041 | u | TE CONICA GALVA 45º SEGMENTADA JG DECOR VENT CONAIRE D/d=500/400 (material) | 106.22 |
| CTCD4042 | u | TE CONICA GALVA 45º SEGMENTADA JG DECOR VENT CONAIRE D/d=500/450 (material) | 108 |
| CTCD4043 | u | TE CONICA GALVA 45º SEGMENTADA JG DECOR VENT CONAIRE D/d=560/200 (material) | 109.78 |
| CTCD4044 | u | TE CONICA GALVA 45º SEGMENTADA JG DECOR VENT CONAIRE D/d=560/250 (material) | 111.56 |
| CTCD4045 | u | TE CONICA GALVA 45º SEGMENTADA JG DECOR VENT CONAIRE D/d=560/300 (material) | 114.59 |
| CTCD4046 | u | TE CONICA GALVA 45º SEGMENTADA JG DECOR VENT CONAIRE D/d=560/355 (material) | 116.4 |
| CTCD4047 | u | TE CONICA GALVA 45º SEGMENTADA JG DECOR VENT CONAIRE D/d=560/400 (material) | 118.2 |
| CTCD4048 | u | TE CONICA GALVA 45º SEGMENTADA JG DECOR VENT CONAIRE D/d=560/450 (material) | 120.01 |
| CTCD4049 | u | TE CONICA GALVA 45º SEGMENTADA JG DECOR VENT CONAIRE D/d=560/500 (material) | 122.52 |
| CTCD4050 | u | TE CONICA GALVA 45º SEGMENTADA JG DECOR VENT CONAIRE D/d=600/200 (material) | 131.26 |
| CTCD4051 | u | TE CONICA GALVA 45º SEGMENTADA JG DECOR VENT CONAIRE D/d=600/250 (material) | 133.33 |
| CTCD4052 | u | TE CONICA GALVA 45º SEGMENTADA JG DECOR VENT CONAIRE D/d=600/300 (material) | 135.39 |
| CTCD4053 | u | TE CONICA GALVA 45º SEGMENTADA JG DECOR VENT CONAIRE D/d=600/355 (material) | 137.45 |
| CTCD4054 | u | TE CONICA GALVA 45º SEGMENTADA JG DECOR VENT CONAIRE D/d=600/400 (material) | 139.52 |
| CTCD4055 | u | TE CONICA GALVA 45º SEGMENTADA JG DECOR VENT CONAIRE D/d=600/450 (material) | 141.58 |
| CTCD4056 | u | TE CONICA GALVA 45º SEGMENTADA JG DECOR VENT CONAIRE D/d=600/500 (material) | 143.64 |
| CTCD4057 | u | TE CONICA GALVA 45º SEGMENTADA JG DECOR VENT CONAIRE D/d=600/560 (material) | 145.71 |
| CTCD4058 | u | TE CONICA GALVA 45º SEGMENTADA JG DECOR VENT CONAIRE D/d=630/250 (material) | 147.77 |
| CTCD4059 | u | TE CONICA GALVA 45º SEGMENTADA JG DECOR VENT CONAIRE D/d=630/300 (material) | 149.83 |
| CTCD4060 | u | TE CONICA GALVA 45º SEGMENTADA JG DECOR VENT CONAIRE D/d=630/355 (material) | 151.9 |
| CTCD4061 | u | TE CONICA GALVA 45º SEGMENTADA JG DECOR VENT CONAIRE D/d=630/400 (material) | 153.96 |
| CTCD4062 | u | TE CONICA GALVA 45º SEGMENTADA JG DECOR VENT CONAIRE D/d=630/450 (material) | 156.02 |
| CTCD4063 | u | TE CONICA GALVA 45º SEGMENTADA JG DECOR VENT CONAIRE D/d=630/500 (material) | 158.09 |
| CTCD4064 | u | TE CONICA GALVA 45º SEGMENTADA JG DECOR VENT CONAIRE D/d=630/560 (material) | 160.15 |
| CTCD4065 | u | TE CONICA GALVA 45º SEGMENTADA JG DECOR VENT CONAIRE D/d=630/600 (material) | 162.21 |
| CTCD4066 | u | TE CONICA GALVA 45º SEGMENTADA JG DECOR VENT CONAIRE D/d=710/250 (material) | 170.96 |
| CTCD4067 | u | TE CONICA GALVA 45º SEGMENTADA JG DECOR VENT CONAIRE D/d=710/300 (material) | 173.03 |
| CTCD4068 | u | TE CONICA GALVA 45º SEGMENTADA JG DECOR VENT CONAIRE D/d=710/355 (material) | 175.09 |
| CTCD4069 | u | TE CONICA GALVA 45º SEGMENTADA JG DECOR VENT CONAIRE D/d=710/400 (material) | 177.15 |
| CTCD4070 | u | TE CONICA GALVA 45º SEGMENTADA JG DECOR VENT CONAIRE D/d=710/450 (material) | 179.22 |
| CTCD4071 | u | TE CONICA GALVA 45º SEGMENTADA JG DECOR VENT CONAIRE D/d=710/500 (material) | 181.28 |
| CTCD4072 | u | TE CONICA GALVA 45º SEGMENTADA JG DECOR VENT CONAIRE D/d=710/560 (material) | 183.34 |
| CTCD4073 | u | TE CONICA GALVA 45º SEGMENTADA JG DECOR VENT CONAIRE D/d=710/600 (material) | 185.41 |
| CTCD4074 | u | TE CONICA GALVA 45º SEGMENTADA JG DECOR VENT CONAIRE D/d=710/630 (material) | 187.47 |
| CTCD4075 | u | TE CONICA GALVA 45º SEGMENTADA JG DECOR VENT CONAIRE D/d=800/300 (material) | 225.22 |
| CTCD4076 | u | TE CONICA GALVA 45º SEGMENTADA JG DECOR VENT CONAIRE D/d=800/355 (material) | 227.8 |
| CTCD4077 | u | TE CONICA GALVA 45º SEGMENTADA JG DECOR VENT CONAIRE D/d=800/400 (material) | 230.38 |
| CTCD4078 | u | TE CONICA GALVA 45º SEGMENTADA JG DECOR VENT CONAIRE D/d=800/450 (material) | 232.96 |
| CTCD4079 | u | TE CONICA GALVA 45º SEGMENTADA JG DECOR VENT CONAIRE D/d=800/500 (material) | 237 |
| CTCD4080 | u | TE CONICA GALVA 45º SEGMENTADA JG DECOR VENT CONAIRE D/d=800/560 (material) | 239.6 |
| CTCD4081 | u | TE CONICA GALVA 45º SEGMENTADA JG DECOR VENT CONAIRE D/d=800/600 (material) | 242.2 |
| CTCD4082 | u | TE CONICA GALVA 45º SEGMENTADA JG DECOR VENT CONAIRE D/d=800/630 (material) | 257.05 |
| CTCD4083 | u | TE CONICA GALVA 45º SEGMENTADA JG DECOR VENT CONAIRE D/d=800/710 (material) | 268.66 |
| CTRD9003 | u | TE REDUCIDA GALVA 90º SEGMENTADA JG DECOR VENT CONAIRE D/d=150/125 (material) | 18.33 |
| CTRD9005 | u | TE REDUCIDA GALVA 90º SEGMENTADA JG DECOR VENT CONAIRE D/d=200/125 (material) | 22.08 |
| CTRD9006 | u | TE REDUCIDA GALVA 90º SEGMENTADA JG DECOR VENT CONAIRE D/d=200/150 (material) | 23.06 |
| CTRD9008 | u | TE REDUCIDA GALVA 90º SEGMENTADA JG DECOR VENT CONAIRE D/d=250/125 (material) | 25.83 |
| CTRD9009 | u | TE REDUCIDA GALVA 90º SEGMENTADA JG DECOR VENT CONAIRE D/d=250/150 (material) | 26.63 |
| CTRD9010 | u | TE REDUCIDA GALVA 90º SEGMENTADA JG DECOR VENT CONAIRE D/d=250/200 (material) | 27.44 |
| CTRD9012 | u | TE REDUCIDA GALVA 90º SEGMENTADA JG DECOR VENT CONAIRE D/d=300/125 (material) | 30.9 |
| CTRD9013 | u | TE REDUCIDA GALVA 90º SEGMENTADA JG DECOR VENT CONAIRE D/d=300/150 (material) | 31.91 |
| CTRD9014 | u | TE REDUCIDA GALVA 90º SEGMENTADA JG DECOR VENT CONAIRE D/d=300/200 (material) | 32.92 |
| CTRD9015 | u | TE REDUCIDA GALVA 90º SEGMENTADA JG DECOR VENT CONAIRE D/d=300/250 (material) | 34.6 |
| CTRD9017 | u | TE REDUCIDA GALVA 90º SEGMENTADA JG DECOR VENT CONAIRE D/d=355/125 (material) | 37.16 |
| CTRD9018 | u | TE REDUCIDA GALVA 90º SEGMENTADA JG DECOR VENT CONAIRE D/d=355/150 (material) | 38.31 |
| CTRD9019 | u | TE REDUCIDA GALVA 90º SEGMENTADA JG DECOR VENT CONAIRE D/d=355/200 (material) | 39.45 |
| CTRD9020 | u | TE REDUCIDA GALVA 90º SEGMENTADA JG DECOR VENT CONAIRE D/d=355/250 (material) | 40.6 |
| CTRD9021 | u | TE REDUCIDA GALVA 90º SEGMENTADA JG DECOR VENT CONAIRE D/d=355/300 (material) | 41.74 |
| CTRD9023 | u | TE REDUCIDA GALVA 90º SEGMENTADA JG DECOR VENT CONAIRE D/d=400/125 (material) | 49.95 |
| CTRD9024 | u | TE REDUCIDA GALVA 90º SEGMENTADA JG DECOR VENT CONAIRE D/d=400/150 (material) | 51.09 |
| CTRD9025 | u | TE REDUCIDA GALVA 90º SEGMENTADA JG DECOR VENT CONAIRE D/d=400/200 (material) | 52.24 |
| CTRD9026 | u | TE REDUCIDA GALVA 90º SEGMENTADA JG DECOR VENT CONAIRE D/d=400/250 (material) | 53.38 |
| CTRD9027 | u | TE REDUCIDA GALVA 90º SEGMENTADA JG DECOR VENT CONAIRE D/d=400/300 (material) | 54.53 |
| CTRD9028 | u | TE REDUCIDA GALVA 90º SEGMENTADA JG DECOR VENT CONAIRE D/d=400/355 (material) | 55.67 |
| CTRD9029 | u | TE REDUCIDA GALVA 90º SEGMENTADA JG DECOR VENT CONAIRE D/d=450/100 (material) | 56.82 |
| CTRD9030 | u | TE REDUCIDA GALVA 90º SEGMENTADA JG DECOR VENT CONAIRE D/d=450/125 (material) | 57.96 |
| CTRD9031 | u | TE REDUCIDA GALVA 90º SEGMENTADA JG DECOR VENT CONAIRE D/d=450/150 (material) | 59.11 |
| CTRD9032 | u | TE REDUCIDA GALVA 90º SEGMENTADA JG DECOR VENT CONAIRE D/d=450/200 (material) | 60.25 |
| CTRD9033 | u | TE REDUCIDA GALVA 90º SEGMENTADA JG DECOR VENT CONAIRE D/d=450/250 (material) | 61.4 |
| CTRD9034 | u | TE REDUCIDA GALVA 90º SEGMENTADA JG DECOR VENT CONAIRE D/d=450/300 (material) | 62.54 |
| CTRD9035 | u | TE REDUCIDA GALVA 90º SEGMENTADA JG DECOR VENT CONAIRE D/d=450/355 (material) | 63.69 |
| CTRD9036 | u | TE REDUCIDA GALVA 90º SEGMENTADA JG DECOR VENT CONAIRE D/d=450/400 (material) | 64.84 |
| CTRD9037 | u | TE REDUCIDA GALVA 90º SEGMENTADA JG DECOR VENT CONAIRE D/d=500/200 (material) | 86 |
| CTRD9038 | u | TE REDUCIDA GALVA 90º SEGMENTADA JG DECOR VENT CONAIRE D/d=500/250 (material) | 87.53 |
| CTRD9039 | u | TE REDUCIDA GALVA 90º SEGMENTADA JG DECOR VENT CONAIRE D/d=500/300 (material) | 89.06 |
| CTRD9040 | u | TE REDUCIDA GALVA 90º SEGMENTADA JG DECOR VENT CONAIRE D/d=500/355 (material) | 90.58 |
| CTRD9041 | u | TE REDUCIDA GALVA 90º SEGMENTADA JG DECOR VENT CONAIRE D/d=500/400 (material) | 92.11 |
| CTRD9042 | u | TE REDUCIDA GALVA 90º SEGMENTADA JG DECOR VENT CONAIRE D/d=500/450 (material) | 93.64 |
| CTRD9043 | u | TE REDUCIDA GALVA 90º SEGMENTADA JG DECOR VENT CONAIRE D/d=560/200 (material) | 95.16 |
| CTRD9044 | u | TE REDUCIDA GALVA 90º SEGMENTADA JG DECOR VENT CONAIRE D/d=560/250 (material) | 96.69 |
| CTRD9045 | u | TE REDUCIDA GALVA 90º SEGMENTADA JG DECOR VENT CONAIRE D/d=560/300 (material) | 99.3 |
| CTRD9046 | u | TE REDUCIDA GALVA 90º SEGMENTADA JG DECOR VENT CONAIRE D/d=560/355 (material) | 100.85 |
| CTRD9047 | u | TE REDUCIDA GALVA 90º SEGMENTADA JG DECOR VENT CONAIRE D/d=560/400 (material) | 102.4 |
| CTRD9048 | u | TE REDUCIDA GALVA 90º SEGMENTADA JG DECOR VENT CONAIRE D/d=560/450 (material) | 103.95 |
| CTRD9049 | u | TE REDUCIDA GALVA 90º SEGMENTADA JG DECOR VENT CONAIRE D/d=560/500 (material) | 106.1 |
| CTRD9050 | u | TE REDUCIDA GALVA 90º SEGMENTADA JG DECOR VENT CONAIRE D/d=600/200 (material) | 113.79 |
| CTRD9051 | u | TE REDUCIDA GALVA 90º SEGMENTADA JG DECOR VENT CONAIRE D/d=600/250 (material) | 115.56 |
| CTRD9052 | u | TE REDUCIDA GALVA 90º SEGMENTADA JG DECOR VENT CONAIRE D/d=600/300 (material) | 117.34 |
| CTRD9053 | u | TE REDUCIDA GALVA 90º SEGMENTADA JG DECOR VENT CONAIRE D/d=600/355 (material) | 119.11 |
| CTRD9054 | u | TE REDUCIDA GALVA 90º SEGMENTADA JG DECOR VENT CONAIRE D/d=600/400 (material) | 120.88 |
| CTRD9055 | u | TE REDUCIDA GALVA 90º SEGMENTADA JG DECOR VENT CONAIRE D/d=600/450 (material) | 122.65 |
| CTRD9056 | u | TE REDUCIDA GALVA 90º SEGMENTADA JG DECOR VENT CONAIRE D/d=600/500 (material) | 124.43 |
| CTRD9057 | u | TE REDUCIDA GALVA 90º SEGMENTADA JG DECOR VENT CONAIRE D/d=600/560 (material) | 126.2 |
| CTRD9058 | u | TE REDUCIDA GALVA 90º SEGMENTADA JG DECOR VENT CONAIRE D/d=630/250 (material) | 127.97 |
| CTRD9059 | u | TE REDUCIDA GALVA 90º SEGMENTADA JG DECOR VENT CONAIRE D/d=630/300 (material) | 129.74 |
| CTRD9060 | u | TE REDUCIDA GALVA 90º SEGMENTADA JG DECOR VENT CONAIRE D/d=630/355 (material) | 131.52 |
| CTRD9061 | u | TE REDUCIDA GALVA 90º SEGMENTADA JG DECOR VENT CONAIRE D/d=630/400 (material) | 133.29 |
| CTRD9062 | u | TE REDUCIDA GALVA 90º SEGMENTADA JG DECOR VENT CONAIRE D/d=630/450 (material) | 135.06 |
| CTRD9063 | u | TE REDUCIDA GALVA 90º SEGMENTADA JG DECOR VENT CONAIRE D/d=630/500 (material) | 136.83 |
| CTRD9064 | u | TE REDUCIDA GALVA 90º SEGMENTADA JG DECOR VENT CONAIRE D/d=630/560 (material) | 138.61 |
| CTRD9065 | u | TE REDUCIDA GALVA 90º SEGMENTADA JG DECOR VENT CONAIRE D/d=630/600 (material) | 140.38 |
| CTRD9066 | u | TE REDUCIDA GALVA 90º SEGMENTADA JG DECOR VENT CONAIRE D/d=710/250 (material) | 148.07 |
| CTRD9067 | u | TE REDUCIDA GALVA 90º SEGMENTADA JG DECOR VENT CONAIRE D/d=710/300 (material) | 149.84 |
| CTRD9068 | u | TE REDUCIDA GALVA 90º SEGMENTADA JG DECOR VENT CONAIRE D/d=710/355 (material) | 151.61 |
| CTRD9069 | u | TE REDUCIDA GALVA 90º SEGMENTADA JG DECOR VENT CONAIRE D/d=710/400 (material) | 153.38 |
| CTRD9070 | u | TE REDUCIDA GALVA 90º SEGMENTADA JG DECOR VENT CONAIRE D/d=710/450 (material) | 155.16 |
| CTRD9071 | u | TE REDUCIDA GALVA 90º SEGMENTADA JG DECOR VENT CONAIRE D/d=710/500 (material) | 156.93 |
| CTRD9072 | u | TE REDUCIDA GALVA 90º SEGMENTADA JG DECOR VENT CONAIRE D/d=710/560 (material) | 158.7 |
| CTRD9073 | u | TE REDUCIDA GALVA 90º SEGMENTADA JG DECOR VENT CONAIRE D/d=710/600 (material) | 160.47 |
| CTRD9074 | u | TE REDUCIDA GALVA 90º SEGMENTADA JG DECOR VENT CONAIRE D/d=710/630 (material) | 162.25 |
| CTRD9075 | u | TE REDUCIDA GALVA 90º SEGMENTADA JG DECOR VENT CONAIRE D/d=800/300 (material) | 194.67 |
| CTRD9076 | u | TE REDUCIDA GALVA 90º SEGMENTADA JG DECOR VENT CONAIRE D/d=800/355 (material) | 196.89 |
| CTRD9077 | u | TE REDUCIDA GALVA 90º SEGMENTADA JG DECOR VENT CONAIRE D/d=800/400 (material) | 199.11 |
| CTRD9078 | u | TE REDUCIDA GALVA 90º SEGMENTADA JG DECOR VENT CONAIRE D/d=800/450 (material) | 201.32 |
| CTRD9079 | u | TE REDUCIDA GALVA 90º SEGMENTADA JG DECOR VENT CONAIRE D/d=800/500 (material) | 204.79 |
| CTRD9080 | u | TE REDUCIDA GALVA 90º SEGMENTADA JG DECOR VENT CONAIRE D/d=800/560 (material) | 207.03 |
| CTRD9081 | u | TE REDUCIDA GALVA 90º SEGMENTADA JG DECOR VENT CONAIRE D/d=800/600 (material) | 209.26 |
| CTRD9082 | u | TE REDUCIDA GALVA 90º SEGMENTADA JG DECOR VENT CONAIRE D/d=800/630 (material) | 222.02 |
| CTRD9083 | u | TE REDUCIDA GALVA 90º SEGMENTADA JG DECOR VENT CONAIRE D/d=800/710 (material) | 231.99 |

###### JGSPRDVMAN MANGUITOS

| Código | Ud | Descripción | Precio |
|---|---|---|---|
| CMED002 | u | MANGUITO UNION GALVA SEGMENTADO JG DECOR VENT CONAIRE d=125 (material) | 4.62 |
| CMED003 | u | MANGUITO UNION GALVA SEGMENTADO JG DECOR VENT CONAIRE d=150 (material) | 5.2 |
| CMED004 | u | MANGUITO UNION GALVA SEGMENTADO JG DECOR VENT CONAIRE d=200 (material) | 6.32 |
| CMED005 | u | MANGUITO UNION GALVA SEGMENTADO JG DECOR VENT CONAIRE d=250 (material) | 16.45 |
| CMED006 | u | MANGUITO UNION GALVA SEGMENTADO JG DECOR VENT CONAIRE d=300 (material) | 17.02 |
| CMED007 | u | MANGUITO UNION GALVA SEGMENTADO JG DECOR VENT CONAIRE d=355 (material) | 19.57 |
| CMED008 | u | MANGUITO UNION GALVA SEGMENTADO JG DECOR VENT CONAIRE d=400 (material) | 22.16 |
| CMED009 | u | MANGUITO UNION GALVA SEGMENTADO JG DECOR VENT CONAIRE d=450 (material) | 23.87 |
| CMED010 | u | MANGUITO UNION GALVA SEGMENTADO JG DECOR VENT CONAIRE d=500 (material) | 26.13 |
| CMED011 | u | MANGUITO UNION GALVA SEGMENTADO JG DECOR VENT CONAIRE d=560 (material) | 29.59 |
| CMED012 | u | MANGUITO UNION GALVA SEGMENTADO JG DECOR VENT CONAIRE d=600 (material) | 30.55 |
| CMED013 | u | MANGUITO UNION GALVA SEGMENTADO JG DECOR VENT CONAIRE d=630 (material) | 32.76 |
| CMED014 | u | MANGUITO UNION GALVA SEGMENTADO JG DECOR VENT CONAIRE d=710 (material) | 38.14 |
| CMED015 | u | MANGUITO UNION GALVA SEGMENTADO JG DECOR VENT CONAIRE d=800 (material) | 46.53 |
| CMEED002 | u | MANGUITO UNION GALVA ESTAMPADO JG DECOR VENT CONAIRE d=125 (material) | 5.09 |
| CMEED003 | u | MANGUITO UNION GALVA ESTAMPADO JG DECOR VENT CONAIRE d=150 (material) | 5.72 |
| CMEED004 | u | MANGUITO UNION GALVA ESTAMPADO JG DECOR VENT CONAIRE d=200 (material) | 6.95 |
| CMEED005 | u | MANGUITO UNION GALVA ESTAMPADO JG DECOR VENT CONAIRE d=250 (material) | 8.36 |

###### JGSPRDVTAP TAPAS

| Código | Ud | Descripción | Precio |
|---|---|---|---|
| CTD002 | u | TAPA CIEGA GALVA SEGMENTADA JG DECOR VENT CONAIRE Ø 125 (material) | 6.17 |
| CTD003 | u | TAPA CIEGA GALVA SEGMENTADA JG DECOR VENT CONAIRE Ø 150 (material) | 6.38 |
| CTD004 | u | TAPA CIEGA GALVA SEGMENTADA JG DECOR VENT CONAIRE Ø 200 (material) | 6.85 |
| CTD005 | u | TAPA CIEGA GALVA SEGMENTADA JG DECOR VENT CONAIRE Ø 250 (material) | 7.97 |
| CTD006 | u | TAPA CIEGA GALVA SEGMENTADA JG DECOR VENT CONAIRE Ø 300 (material) | 9.76 |
| CTD007 | u | TAPA CIEGA GALVA SEGMENTADA JG DECOR VENT CONAIRE Ø 355 (material) | 14.02 |
| CTD008 | u | TAPA CIEGA GALVA SEGMENTADA JG DECOR VENT CONAIRE Ø 400 (material) | 16.44 |
| CTD009 | u | TAPA CIEGA GALVA SEGMENTADA JG DECOR VENT CONAIRE Ø 450 (material) | 19.08 |
| CTD010 | u | TAPA CIEGA GALVA SEGMENTADA JG DECOR VENT CONAIRE Ø 500 (material) | 20.1 |
| CTD011 | u | TAPA CIEGA GALVA SEGMENTADA JG DECOR VENT CONAIRE Ø 560 (material) | 23.54 |
| CTD012 | u | TAPA CIEGA GALVA SEGMENTADA JG DECOR VENT CONAIRE Ø 600 (material) | 26.67 |
| CTD013 | u | TAPA CIEGA GALVA SEGMENTADA JG DECOR VENT CONAIRE Ø 630 (material) | 30.29 |
| CTD014 | u | TAPA CIEGA GALVA SEGMENTADA JG DECOR VENT CONAIRE Ø 710 (material) | 35.85 |
| CTD015 | u | TAPA CIEGA GALVA SEGMENTADA JG DECOR VENT CONAIRE Ø 800 (material) | 45.7 |
| CTMD002 | u | TAPA MALLA GALVA SEGMENTADA JG DECOR VENT CONAIRE Ø 125 (material) | 11.1 |
| CTMD003 | u | TAPA MALLA GALVA SEGMENTADA JG DECOR VENT CONAIRE Ø 150 (material) | 11.33 |
| CTMD004 | u | TAPA MALLA GALVA SEGMENTADA JG DECOR VENT CONAIRE Ø 200 (material) | 11.56 |
| CTMD005 | u | TAPA MALLA GALVA SEGMENTADA JG DECOR VENT CONAIRE Ø 250 (material) | 11.76 |
| CTMD006 | u | TAPA MALLA GALVA SEGMENTADA JG DECOR VENT CONAIRE Ø 300 (material) | 14.76 |
| CTMD007 | u | TAPA MALLA GALVA SEGMENTADA JG DECOR VENT CONAIRE Ø 355 (material) | 15.52 |
| CTMD008 | u | TAPA MALLA GALVA SEGMENTADA JG DECOR VENT CONAIRE Ø 400 (material) | 16.3 |
| CTMD009 | u | TAPA MALLA GALVA SEGMENTADA JG DECOR VENT CONAIRE Ø 450 (material) | 23.03 |
| CTMD010 | u | TAPA MALLA GALVA SEGMENTADA JG DECOR VENT CONAIRE Ø 500 (material) | 25 |
| CTMD011 | u | TAPA MALLA GALVA SEGMENTADA JG DECOR VENT CONAIRE Ø 560 (material) | 26.25 |
| CTMD012 | u | TAPA MALLA GALVA SEGMENTADA JG DECOR VENT CONAIRE Ø 600 (material) | 27.14 |
| CTMD013 | u | TAPA MALLA GALVA SEGMENTADA JG DECOR VENT CONAIRE Ø 630 (material) | 27.83 |
| CTMD014 | u | TAPA MALLA GALVA SEGMENTADA JG DECOR VENT CONAIRE Ø 710 (material) | 35.91 |
| CTMD015 | u | TAPA MALLA GALVA SEGMENTADA JG DECOR VENT CONAIRE Ø 800 (material) | 46.03 |

###### JGSPRDVRED REDUCCIONES

| Código | Ud | Descripción | Precio |
|---|---|---|---|
| CRCD003 | u | REDUCCION CONCENTRICA GALVA SEGMENTADA JG DECOR VENT CONAIRE d=150/125 (material) | 9.93 |
| CRCD005 | u | REDUCCION CONCENTRICA GALVA SEGMENTADA JG DECOR VENT CONAIRE d=200/125 (material) | 10.15 |
| CRCD006 | u | REDUCCION CONCENTRICA GALVA SEGMENTADA JG DECOR VENT CONAIRE d=200/150 (material) | 10.39 |
| CRCD008 | u | REDUCCION CONCENTRICA GALVA SEGMENTADA JG DECOR VENT CONAIRE d=250/125 (material) | 14.49 |
| CRCD009 | u | REDUCCION CONCENTRICA GALVA SEGMENTADA JG DECOR VENT CONAIRE d=250/150 (material) | 14.1 |
| CRCD010 | u | REDUCCION CONCENTRICA GALVA SEGMENTADA JG DECOR VENT CONAIRE d=250/200 (material) | 14.05 |
| CRCD012 | u | REDUCCION CONCENTRICA GALVA SEGMENTADA JG DECOR VENT CONAIRE d=300/125 (material) | 19.45 |
| CRCD013 | u | REDUCCION CONCENTRICA GALVA SEGMENTADA JG DECOR VENT CONAIRE d=300/150 (material) | 17.1 |
| CRCD014 | u | REDUCCION CONCENTRICA GALVA SEGMENTADA JG DECOR VENT CONAIRE d=300/200 (material) | 17.09 |
| CRCD015 | u | REDUCCION CONCENTRICA GALVA SEGMENTADA JG DECOR VENT CONAIRE d=300/250 (material) | 17.21 |
| CRCD017 | u | REDUCCION CONCENTRICA GALVA SEGMENTADA JG DECOR VENT CONAIRE d=355/125 (material) | 21.73 |
| CRCD018 | u | REDUCCION CONCENTRICA GALVA SEGMENTADA JG DECOR VENT CONAIRE d=355/150 (material) | 20.48 |
| CRCD019 | u | REDUCCION CONCENTRICA GALVA SEGMENTADA JG DECOR VENT CONAIRE d=355/200 (material) | 20.26 |
| CRCD020 | u | REDUCCION CONCENTRICA GALVA SEGMENTADA JG DECOR VENT CONAIRE d=355/250 (material) | 20.04 |
| CRCD021 | u | REDUCCION CONCENTRICA GALVA SEGMENTADA JG DECOR VENT CONAIRE d=355/300 (material) | 20.02 |
| CRCD022 | u | REDUCCION CONCENTRICA GALVA SEGMENTADA JG DECOR VENT CONAIRE d=400/100 (material; 10/01/2018) | 0 |
| CRCD023 | u | REDUCCION CONCENTRICA GALVA SEGMENTADA JG DECOR VENT CONAIRE d=400/125 (material) | 27 |
| CRCD024 | u | REDUCCION CONCENTRICA GALVA SEGMENTADA JG DECOR VENT CONAIRE d=400/150 (material) | 25.8 |
| CRCD025 | u | REDUCCION CONCENTRICA GALVA SEGMENTADA JG DECOR VENT CONAIRE d=400/200 (material) | 25.7 |
| CRCD026 | u | REDUCCION CONCENTRICA GALVA SEGMENTADA JG DECOR VENT CONAIRE d=400/250 (material) | 25.55 |
| CRCD027 | u | REDUCCION CONCENTRICA GALVA SEGMENTADA JG DECOR VENT CONAIRE d=400/300 (material) | 25.49 |
| CRCD028 | u | REDUCCION CONCENTRICA GALVA SEGMENTADA JG DECOR VENT CONAIRE d=400/355 (material) | 25.72 |
| CRCD029 | u | REDUCCION CONCENTRICA GALVA SEGMENTADA JG DECOR VENT CONAIRE d=450/100 (material) | 32.89 |
| CRCD030 | u | REDUCCION CONCENTRICA GALVA SEGMENTADA JG DECOR VENT CONAIRE d=450/125 (material) | 31.56 |
| CRCD031 | u | REDUCCION CONCENTRICA GALVA SEGMENTADA JG DECOR VENT CONAIRE d=450/150 (material) | 30.02 |
| CRCD032 | u | REDUCCION CONCENTRICA GALVA SEGMENTADA JG DECOR VENT CONAIRE d=450/200 (material) | 28.21 |
| CRCD033 | u | REDUCCION CONCENTRICA GALVA SEGMENTADA JG DECOR VENT CONAIRE d=450/250 (material) | 29.4 |
| CRCD034 | u | REDUCCION CONCENTRICA GALVA SEGMENTADA JG DECOR VENT CONAIRE d=450/300 (material) | 29.04 |
| CRCD035 | u | REDUCCION CONCENTRICA GALVA SEGMENTADA JG DECOR VENT CONAIRE d=450/355 (material) | 28.8 |
| CRCD036 | u | REDUCCION CONCENTRICA GALVA SEGMENTADA JG DECOR VENT CONAIRE d=450/400 (material) | 30.07 |
| CRCD037 | u | REDUCCION CONCENTRICA GALVA SEGMENTADA JG DECOR VENT CONAIRE d=500/200 (material) | 41.34 |
| CRCD038 | u | REDUCCION CONCENTRICA GALVA SEGMENTADA JG DECOR VENT CONAIRE d=500/250 (material) | 40.63 |
| CRCD039 | u | REDUCCION CONCENTRICA GALVA SEGMENTADA JG DECOR VENT CONAIRE d=500/300 (material) | 39.81 |
| CRCD040 | u | REDUCCION CONCENTRICA GALVA SEGMENTADA JG DECOR VENT CONAIRE d=500/355 (material) | 38.97 |
| CRCD041 | u | REDUCCION CONCENTRICA GALVA SEGMENTADA JG DECOR VENT CONAIRE d=500/400 (material) | 38.5 |
| CRCD042 | u | REDUCCION CONCENTRICA GALVA SEGMENTADA JG DECOR VENT CONAIRE d=500/450 (material) | 38.44 |
| CRCD043 | u | REDUCCION CONCENTRICA GALVA SEGMENTADA JG DECOR VENT CONAIRE d=560/200 (material) | 50.74 |
| CRCD044 | u | REDUCCION CONCENTRICA GALVA SEGMENTADA JG DECOR VENT CONAIRE d=560/250 (material) | 50.18 |
| CRCD045 | u | REDUCCION CONCENTRICA GALVA SEGMENTADA JG DECOR VENT CONAIRE d=560/300 (material) | 49.48 |
| CRCD046 | u | REDUCCION CONCENTRICA GALVA SEGMENTADA JG DECOR VENT CONAIRE d=560/355 (material) | 48.67 |
| CRCD047 | u | REDUCCION CONCENTRICA GALVA SEGMENTADA JG DECOR VENT CONAIRE d=560/400 (material) | 48.1 |
| CRCD048 | u | REDUCCION CONCENTRICA GALVA SEGMENTADA JG DECOR VENT CONAIRE d=560/450 (material) | 47.74 |
| CRCD049 | u | REDUCCION CONCENTRICA GALVA SEGMENTADA JG DECOR VENT CONAIRE d=560/500 (material) | 47.85 |
| CRCD050 | u | REDUCCION CONCENTRICA GALVA SEGMENTADA JG DECOR VENT CONAIRE d=600/200 (material) | 58.15 |
| CRCD051 | u | REDUCCION CONCENTRICA GALVA SEGMENTADA JG DECOR VENT CONAIRE d=600/250 (material) | 57.45 |
| CRCD052 | u | REDUCCION CONCENTRICA GALVA SEGMENTADA JG DECOR VENT CONAIRE d=600/300 (material) | 56.55 |
| CRCD053 | u | REDUCCION CONCENTRICA GALVA SEGMENTADA JG DECOR VENT CONAIRE d=600/355 (material) | 55.44 |
| CRCD054 | u | REDUCCION CONCENTRICA GALVA SEGMENTADA JG DECOR VENT CONAIRE d=600/400 (material) | 55.74 |
| CRCD055 | u | REDUCCION CONCENTRICA GALVA SEGMENTADA JG DECOR VENT CONAIRE d=600/450 (material) | 54.92 |
| CRCD056 | u | REDUCCION CONCENTRICA GALVA SEGMENTADA JG DECOR VENT CONAIRE d=600/500 (material) | 54.47 |
| CRCD057 | u | REDUCCION CONCENTRICA GALVA SEGMENTADA JG DECOR VENT CONAIRE d=600/560 (material) | 54.71 |
| CRCD058 | u | REDUCCION CONCENTRICA GALVA SEGMENTADA JG DECOR VENT CONAIRE d=630/250 (material) | 64.91 |
| CRCD059 | u | REDUCCION CONCENTRICA GALVA SEGMENTADA JG DECOR VENT CONAIRE d=630/300 (material) | 65.46 |
| CRCD060 | u | REDUCCION CONCENTRICA GALVA SEGMENTADA JG DECOR VENT CONAIRE d=630/355 (material) | 64.66 |
| CRCD061 | u | REDUCCION CONCENTRICA GALVA SEGMENTADA JG DECOR VENT CONAIRE d=630/400 (material) | 64 |
| CRCD062 | u | REDUCCION CONCENTRICA GALVA SEGMENTADA JG DECOR VENT CONAIRE d=630/450 (material) | 63.4 |
| CRCD063 | u | REDUCCION CONCENTRICA GALVA SEGMENTADA JG DECOR VENT CONAIRE d=630/500 (material) | 52.96 |
| CRCD064 | u | REDUCCION CONCENTRICA GALVA SEGMENTADA JG DECOR VENT CONAIRE d=630/560 (material) | 63.33 |
| CRCD065 | u | REDUCCION CONCENTRICA GALVA SEGMENTADA JG DECOR VENT CONAIRE d=630/600 (material) | 51.92 |
| CRCD066 | u | REDUCCION CONCENTRICA GALVA SEGMENTADA JG DECOR VENT CONAIRE d=710/250 (material) | 77.48 |
| CRCD067 | u | REDUCCION CONCENTRICA GALVA SEGMENTADA JG DECOR VENT CONAIRE d=710/300 (material) | 73.49 |
| CRCD068 | u | REDUCCION CONCENTRICA GALVA SEGMENTADA JG DECOR VENT CONAIRE d=710/355 (material) | 75.3 |
| CRCD069 | u | REDUCCION CONCENTRICA GALVA SEGMENTADA JG DECOR VENT CONAIRE d=710/400 (material) | 70.27 |
| CRCD070 | u | REDUCCION CONCENTRICA GALVA SEGMENTADA JG DECOR VENT CONAIRE d=710/450 (material) | 72.93 |
| CRCD071 | u | REDUCCION CONCENTRICA GALVA SEGMENTADA JG DECOR VENT CONAIRE d=710/500 (material) | 71.78 |
| CRCD072 | u | REDUCCION CONCENTRICA GALVA SEGMENTADA JG DECOR VENT CONAIRE d=710/560 (material) | 70.75 |
| CRCD073 | u | REDUCCION CONCENTRICA GALVA SEGMENTADA JG DECOR VENT CONAIRE d=710/600 (material) | 73.98 |
| CRCD074 | u | REDUCCION CONCENTRICA GALVA SEGMENTADA JG DECOR VENT CONAIRE d=710/630 (material) | 73.99 |
| CRCD075 | u | REDUCCION CONCENTRICA GALVA SEGMENTADA JG DECOR VENT CONAIRE d=800/300 (material) | 110.3 |
| CRCD076 | u | REDUCCION CONCENTRICA GALVA SEGMENTADA JG DECOR VENT CONAIRE d=800/355 (material) | 108.28 |
| CRCD077 | u | REDUCCION CONCENTRICA GALVA SEGMENTADA JG DECOR VENT CONAIRE d=800/400 (material) | 106.39 |
| CRCD078 | u | REDUCCION CONCENTRICA GALVA SEGMENTADA JG DECOR VENT CONAIRE d=800/450 (material) | 104.13 |
| CRCD079 | u | REDUCCION CONCENTRICA GALVA SEGMENTADA JG DECOR VENT CONAIRE d=800/500 (material) | 101.79 |
| CRCD080 | u | REDUCCION CONCENTRICA GALVA SEGMENTADA JG DECOR VENT CONAIRE d=800/560 (material) | 99.1 |
| CRCD081 | u | REDUCCION CONCENTRICA GALVA SEGMENTADA JG DECOR VENT CONAIRE d=800/600 (material) | 97.51 |
| CRCD082 | u | REDUCCION CONCENTRICA GALVA SEGMENTADA JG DECOR VENT CONAIRE d=800/630 (material) | 98.88 |
| CRED003 | u | REDUCCION EXCENTRICA GALVA SEGMENTADA JG DECOR VENT CONAIRE d=150/125 (material) | 14.3 |
| CRED005 | u | REDUCCION EXCENTRICA GALVA SEGMENTADA JG DECOR VENT CONAIRE d=200/125 (material) | 14.56 |
| CRED006 | u | REDUCCION EXCENTRICA GALVA SEGMENTADA JG DECOR VENT CONAIRE d=200/150 (material) | 17.19 |
| CRED008 | u | REDUCCION EXCENTRICA GALVA SEGMENTADA JG DECOR VENT CONAIRE d=250/125 (material) | 16.38 |
| CRED009 | u | REDUCCION EXCENTRICA GALVA SEGMENTADA JG DECOR VENT CONAIRE d=250/150 (material) | 15.94 |
| CRED010 | u | REDUCCION EXCENTRICA GALVA SEGMENTADA JG DECOR VENT CONAIRE d=250/200 (material) | 15.88 |
| CRED012 | u | REDUCCION EXCENTRICA GALVA SEGMENTADA JG DECOR VENT CONAIRE d=300/125 (material) | 21.99 |
| CRED013 | u | REDUCCION EXCENTRICA GALVA SEGMENTADA JG DECOR VENT CONAIRE d=300/150 (material) | 20.66 |
| CRED014 | u | REDUCCION EXCENTRICA GALVA SEGMENTADA JG DECOR VENT CONAIRE d=300/200 (material) | 20.65 |
| CRED015 | u | REDUCCION EXCENTRICA GALVA SEGMENTADA JG DECOR VENT CONAIRE d=300/250 (material) | 20.78 |
| CRED017 | u | REDUCCION EXCENTRICA GALVA SEGMENTADA JG DECOR VENT CONAIRE d=355/125 (material) | 27.24 |
| CRED018 | u | REDUCCION EXCENTRICA GALVA SEGMENTADA JG DECOR VENT CONAIRE d=355/150 (material) | 25.82 |
| CRED019 | u | REDUCCION EXCENTRICA GALVA SEGMENTADA JG DECOR VENT CONAIRE d=355/200 (material) | 24.23 |
| CRED020 | u | REDUCCION EXCENTRICA GALVA SEGMENTADA JG DECOR VENT CONAIRE d=355/250 (material) | 23.99 |
| CRED021 | u | REDUCCION EXCENTRICA GALVA SEGMENTADA JG DECOR VENT CONAIRE d=355/300 (material) | 23.97 |
| CRED022 | u | REDUCCION EXCENTRICA GALVA SEGMENTADA JG DECOR VENT CONAIRE d=400/100 (material; 10/01/2018) | 0 |
| CRED023 | u | REDUCCION EXCENTRICA GALVA SEGMENTADA JG DECOR VENT CONAIRE d=400/125 (material) | 29.18 |
| CRED024 | u | REDUCCION EXCENTRICA GALVA SEGMENTADA JG DECOR VENT CONAIRE d=400/150 (material) | 30.5 |
| CRED025 | u | REDUCCION EXCENTRICA GALVA SEGMENTADA JG DECOR VENT CONAIRE d=400/200 (material) | 30.38 |
| CRED026 | u | REDUCCION EXCENTRICA GALVA SEGMENTADA JG DECOR VENT CONAIRE d=400/250 (material) | 30.21 |
| CRED027 | u | REDUCCION EXCENTRICA GALVA SEGMENTADA JG DECOR VENT CONAIRE d=400/300 (material) | 30.15 |
| CRED028 | u | REDUCCION EXCENTRICA GALVA SEGMENTADA JG DECOR VENT CONAIRE d=400/355 (material) | 30.41 |
| CRED029 | u | REDUCCION EXCENTRICA GALVA SEGMENTADA JG DECOR VENT CONAIRE d=450/100 (material) | 35.39 |
| CRED030 | u | REDUCCION EXCENTRICA GALVA SEGMENTADA JG DECOR VENT CONAIRE d=450/125 (material) | 34 |
| CRED031 | u | REDUCCION EXCENTRICA GALVA SEGMENTADA JG DECOR VENT CONAIRE d=450/150 (material) | 35.26 |
| CRED032 | u | REDUCCION EXCENTRICA GALVA SEGMENTADA JG DECOR VENT CONAIRE d=450/200 (material) | 33.22 |
| CRED033 | u | REDUCCION EXCENTRICA GALVA SEGMENTADA JG DECOR VENT CONAIRE d=450/250 (material) | 34.57 |
| CRED034 | u | REDUCCION EXCENTRICA GALVA SEGMENTADA JG DECOR VENT CONAIRE d=450/300 (material) | 34.16 |
| CRED035 | u | REDUCCION EXCENTRICA GALVA SEGMENTADA JG DECOR VENT CONAIRE d=450/355 (material) | 33.89 |
| CRED036 | u | REDUCCION EXCENTRICA GALVA SEGMENTADA JG DECOR VENT CONAIRE d=450/400 (material) | 33.98 |
| CRED037 | u | REDUCCION EXCENTRICA GALVA SEGMENTADA JG DECOR VENT CONAIRE d=500/200 (material) | 46.72 |
| CRED038 | u | REDUCCION EXCENTRICA GALVA SEGMENTADA JG DECOR VENT CONAIRE d=500/250 (material) | 47.25 |
| CRED039 | u | REDUCCION EXCENTRICA GALVA SEGMENTADA JG DECOR VENT CONAIRE d=500/300 (material) | 46.33 |
| CRED040 | u | REDUCCION EXCENTRICA GALVA SEGMENTADA JG DECOR VENT CONAIRE d=500/355 (material) | 45.38 |
| CRED041 | u | REDUCCION EXCENTRICA GALVA SEGMENTADA JG DECOR VENT CONAIRE d=500/400 (material) | 44.85 |
| CRED042 | u | REDUCCION EXCENTRICA GALVA SEGMENTADA JG DECOR VENT CONAIRE d=500/450 (material) | 44.78 |
| CRED043 | u | REDUCCION EXCENTRICA GALVA SEGMENTADA JG DECOR VENT CONAIRE d=560/200 (material) | 57.35 |
| CRED044 | u | REDUCCION EXCENTRICA GALVA SEGMENTADA JG DECOR VENT CONAIRE d=560/250 (material) | 56.72 |
| CRED045 | u | REDUCCION EXCENTRICA GALVA SEGMENTADA JG DECOR VENT CONAIRE d=560/300 (material) | 58.6 |
| CRED046 | u | REDUCCION EXCENTRICA GALVA SEGMENTADA JG DECOR VENT CONAIRE d=560/355 (material) | 57.68 |
| CRED047 | u | REDUCCION EXCENTRICA GALVA SEGMENTADA JG DECOR VENT CONAIRE d=560/400 (material) | 57.04 |
| CRED048 | u | REDUCCION EXCENTRICA GALVA SEGMENTADA JG DECOR VENT CONAIRE d=560/450 (material) | 56.62 |
| CRED049 | u | REDUCCION EXCENTRICA GALVA SEGMENTADA JG DECOR VENT CONAIRE d=560/500 (material) | 58.09 |
| CRED050 | u | REDUCCION EXCENTRICA GALVA SEGMENTADA JG DECOR VENT CONAIRE d=600/200 (material) | 67.06 |
| CRED051 | u | REDUCCION EXCENTRICA GALVA SEGMENTADA JG DECOR VENT CONAIRE d=600/250 (material) | 66.27 |
| CRED052 | u | REDUCCION EXCENTRICA GALVA SEGMENTADA JG DECOR VENT CONAIRE d=600/300 (material) | 65.25 |
| CRED053 | u | REDUCCION EXCENTRICA GALVA SEGMENTADA JG DECOR VENT CONAIRE d=600/355 (material) | 64 |
| CRED054 | u | REDUCCION EXCENTRICA GALVA SEGMENTADA JG DECOR VENT CONAIRE d=600/400 (material) | 64.34 |
| CRED055 | u | REDUCCION EXCENTRICA GALVA SEGMENTADA JG DECOR VENT CONAIRE d=600/450 (material) | 63.41 |
| CRED056 | u | REDUCCION EXCENTRICA GALVA SEGMENTADA JG DECOR VENT CONAIRE d=600/500 (material) | 62.9 |
| CRED057 | u | REDUCCION EXCENTRICA GALVA SEGMENTADA JG DECOR VENT CONAIRE d=600/560 (material) | 63.17 |
| CRED058 | u | REDUCCION EXCENTRICA GALVA SEGMENTADA JG DECOR VENT CONAIRE d=630/250 (material) | 74.7 |
| CRED059 | u | REDUCCION EXCENTRICA GALVA SEGMENTADA JG DECOR VENT CONAIRE d=630/300 (material) | 73.99 |
| CRED060 | u | REDUCCION EXCENTRICA GALVA SEGMENTADA JG DECOR VENT CONAIRE d=630/355 (material) | 73.08 |
| CRED061 | u | REDUCCION EXCENTRICA GALVA SEGMENTADA JG DECOR VENT CONAIRE d=630/400 (material) | 73.67 |
| CRED062 | u | REDUCCION EXCENTRICA GALVA SEGMENTADA JG DECOR VENT CONAIRE d=630/450 (material) | 73 |
| CRED063 | u | REDUCCION EXCENTRICA GALVA SEGMENTADA JG DECOR VENT CONAIRE d=630/500 (material) | 61.2 |
| CRED064 | u | REDUCCION EXCENTRICA GALVA SEGMENTADA JG DECOR VENT CONAIRE d=630/560 (material) | 72.91 |
| CRED065 | u | REDUCCION EXCENTRICA GALVA SEGMENTADA JG DECOR VENT CONAIRE d=630/600 (material) | 60.02 |
| CRED066 | u | REDUCCION EXCENTRICA GALVA SEGMENTADA JG DECOR VENT CONAIRE d=710/250 (material) | 87.56 |
| CRED067 | u | REDUCCION EXCENTRICA GALVA SEGMENTADA JG DECOR VENT CONAIRE d=710/300 (material) | 83.06 |
| CRED068 | u | REDUCCION EXCENTRICA GALVA SEGMENTADA JG DECOR VENT CONAIRE d=710/355 (material) | 89.12 |
| CRED069 | u | REDUCCION EXCENTRICA GALVA SEGMENTADA JG DECOR VENT CONAIRE d=710/400 (material) | 83.43 |
| CRED070 | u | REDUCCION EXCENTRICA GALVA SEGMENTADA JG DECOR VENT CONAIRE d=710/450 (material) | 86.44 |
| CRED071 | u | REDUCCION EXCENTRICA GALVA SEGMENTADA JG DECOR VENT CONAIRE d=710/500 (material) | 85.14 |
| CRED072 | u | REDUCCION EXCENTRICA GALVA SEGMENTADA JG DECOR VENT CONAIRE d=710/560 (material) | 83.98 |
| CRED073 | u | REDUCCION EXCENTRICA GALVA SEGMENTADA JG DECOR VENT CONAIRE d=710/600 (material) | 83.61 |
| CRED074 | u | REDUCCION EXCENTRICA GALVA SEGMENTADA JG DECOR VENT CONAIRE d=710/630 (material) | 83.62 |
| CRED075 | u | REDUCCION EXCENTRICA GALVA SEGMENTADA JG DECOR VENT CONAIRE d=800/300 (material) | 124.66 |
| CRED076 | u | REDUCCION EXCENTRICA GALVA SEGMENTADA JG DECOR VENT CONAIRE d=800/355 (material) | 122.38 |
| CRED077 | u | REDUCCION EXCENTRICA GALVA SEGMENTADA JG DECOR VENT CONAIRE d=800/400 (material) | 122.92 |
| CRED078 | u | REDUCCION EXCENTRICA GALVA SEGMENTADA JG DECOR VENT CONAIRE d=800/450 (material) | 120.36 |
| CRED079 | u | REDUCCION EXCENTRICA GALVA SEGMENTADA JG DECOR VENT CONAIRE d=800/500 (material) | 117.72 |
| CRED080 | u | REDUCCION EXCENTRICA GALVA SEGMENTADA JG DECOR VENT CONAIRE d=800/560 (material) | 114.67 |
| CRED081 | u | REDUCCION EXCENTRICA GALVA SEGMENTADA JG DECOR VENT CONAIRE d=800/600 (material) | 112.89 |
| CRED082 | u | REDUCCION EXCENTRICA GALVA SEGMENTADA JG DECOR VENT CONAIRE d=800/630 (material) | 111.76 |

###### JGSPRDVCRC CRUCES

| Código | Ud | Descripción | Precio |
|---|---|---|---|
| CCRD9003 | u | CRUZ REDUCIDA GALVA 90º SEGMENTADA JG DECOR VENT CONAIRE D/d=150/125 (material) | 20.72 |
| CCRD9005 | u | CRUZ REDUCIDA GALVA 90º SEGMENTADA JG DECOR VENT CONAIRE D/d=200/125 (material) | 25.14 |
| CCRD9006 | u | CRUZ REDUCIDA GALVA 90º SEGMENTADA JG DECOR VENT CONAIRE D/d=200/150 (material) | 26.53 |
| CCRD9008 | u | CRUZ REDUCIDA GALVA 90º SEGMENTADA JG DECOR VENT CONAIRE D/d=250/125 (material) | 30 |
| CCRD9009 | u | CRUZ REDUCIDA GALVA 90º SEGMENTADA JG DECOR VENT CONAIRE D/d=250/150 (material) | 31.13 |
| CCRD9010 | u | CRUZ REDUCIDA GALVA 90º SEGMENTADA JG DECOR VENT CONAIRE D/d=250/200 (material) | 32.26 |
| CCRD9012 | u | CRUZ REDUCIDA GALVA 90º SEGMENTADA JG DECOR VENT CONAIRE D/d=300/125 (material) | 37.13 |
| CCRD9013 | u | CRUZ REDUCIDA GALVA 90º SEGMENTADA JG DECOR VENT CONAIRE D/d=300/150 (material) | 38.55 |
| CCRD9014 | u | CRUZ REDUCIDA GALVA 90º SEGMENTADA JG DECOR VENT CONAIRE D/d=300/200 (material) | 39.97 |
| CCRD9015 | u | CRUZ REDUCIDA GALVA 90º SEGMENTADA JG DECOR VENT CONAIRE D/d=300/250 (material) | 42.33 |
| CCRD9017 | u | CRUZ REDUCIDA GALVA 90º SEGMENTADA JG DECOR VENT CONAIRE D/d=355/125 (material) | 45.93 |
| CCRD9018 | u | CRUZ REDUCIDA GALVA 90º SEGMENTADA JG DECOR VENT CONAIRE D/d=355/150 (material) | 47.54 |
| CCRD9019 | u | CRUZ REDUCIDA GALVA 90º SEGMENTADA JG DECOR VENT CONAIRE D/d=355/200 (material) | 49.15 |
| CCRD9020 | u | CRUZ REDUCIDA GALVA 90º SEGMENTADA JG DECOR VENT CONAIRE D/d=355/250 (material) | 50.76 |
| CCRD9021 | u | CRUZ REDUCIDA GALVA 90º SEGMENTADA JG DECOR VENT CONAIRE D/d=355/300 (material) | 52.37 |
| CCRD9023 | u | CRUZ REDUCIDA GALVA 90º SEGMENTADA JG DECOR VENT CONAIRE D/d=400/125 (material) | 61.8 |
| CCRD9024 | u | CRUZ REDUCIDA GALVA 90º SEGMENTADA JG DECOR VENT CONAIRE D/d=400/150 (material) | 63.41 |
| CCRD9025 | u | CRUZ REDUCIDA GALVA 90º SEGMENTADA JG DECOR VENT CONAIRE D/d=400/200 (material) | 65.02 |
| CCRD9026 | u | CRUZ REDUCIDA GALVA 90º SEGMENTADA JG DECOR VENT CONAIRE D/d=400/250 (material) | 66.63 |
| CCRD9027 | u | CRUZ REDUCIDA GALVA 90º SEGMENTADA JG DECOR VENT CONAIRE D/d=400/300 (material) | 68.24 |
| CCRD9028 | u | CRUZ REDUCIDA GALVA 90º SEGMENTADA JG DECOR VENT CONAIRE D/d=400/355 (material) | 69.85 |
| CCRD9029 | u | CRUZ REDUCIDA GALVA 90º SEGMENTADA JG DECOR VENT CONAIRE D/d=450/100 (material) | 71.46 |
| CCRD9030 | u | CRUZ REDUCIDA GALVA 90º SEGMENTADA JG DECOR VENT CONAIRE D/d=450/125 (material) | 73.07 |
| CCRD9031 | u | CRUZ REDUCIDA GALVA 90º SEGMENTADA JG DECOR VENT CONAIRE D/d=450/150 (material) | 74.68 |
| CCRD9032 | u | CRUZ REDUCIDA GALVA 90º SEGMENTADA JG DECOR VENT CONAIRE D/d=450/200 (material) | 76.3 |
| CCRD9033 | u | CRUZ REDUCIDA GALVA 90º SEGMENTADA JG DECOR VENT CONAIRE D/d=450/250 (material) | 77.91 |
| CCRD9034 | u | CRUZ REDUCIDA GALVA 90º SEGMENTADA JG DECOR VENT CONAIRE D/d=450/300 (material) | 79.52 |
| CCRD9035 | u | CRUZ REDUCIDA GALVA 90º SEGMENTADA JG DECOR VENT CONAIRE D/d=450/355 (material) | 81.13 |
| CCRD9036 | u | CRUZ REDUCIDA GALVA 90º SEGMENTADA JG DECOR VENT CONAIRE D/d=450/400 (material) | 82.74 |
| CCRD9037 | u | CRUZ REDUCIDA GALVA 90º SEGMENTADA JG DECOR VENT CONAIRE D/d=500/200 (material) | 110.39 |
| CCRD9038 | u | CRUZ REDUCIDA GALVA 90º SEGMENTADA JG DECOR VENT CONAIRE D/d=500/250 (material) | 112.54 |
| CCRD9039 | u | CRUZ REDUCIDA GALVA 90º SEGMENTADA JG DECOR VENT CONAIRE D/d=500/300 (material) | 114.68 |
| CCRD9040 | u | CRUZ REDUCIDA GALVA 90º SEGMENTADA JG DECOR VENT CONAIRE D/d=500/355 (material) | 116.83 |
| CCRD9041 | u | CRUZ REDUCIDA GALVA 90º SEGMENTADA JG DECOR VENT CONAIRE D/d=500/400 (material) | 118.98 |
| CCRD9042 | u | CRUZ REDUCIDA GALVA 90º SEGMENTADA JG DECOR VENT CONAIRE D/d=500/450 (material) | 121.13 |
| CCRD9043 | u | CRUZ REDUCIDA GALVA 90º SEGMENTADA JG DECOR VENT CONAIRE D/d=560/200 (material) | 123.27 |
| CCRD9044 | u | CRUZ REDUCIDA GALVA 90º SEGMENTADA JG DECOR VENT CONAIRE D/d=560/250 (material) | 125.42 |
| CCRD9045 | u | CRUZ REDUCIDA GALVA 90º SEGMENTADA JG DECOR VENT CONAIRE D/d=560/300 (material) | 129.09 |
| CCRD9046 | u | CRUZ REDUCIDA GALVA 90º SEGMENTADA JG DECOR VENT CONAIRE D/d=560/355 (material) | 131.27 |
| CCRD9047 | u | CRUZ REDUCIDA GALVA 90º SEGMENTADA JG DECOR VENT CONAIRE D/d=560/400 (material) | 133.45 |
| CCRD9048 | u | CRUZ REDUCIDA GALVA 90º SEGMENTADA JG DECOR VENT CONAIRE D/d=560/450 (material) | 135.63 |
| CCRD9049 | u | CRUZ REDUCIDA GALVA 90º SEGMENTADA JG DECOR VENT CONAIRE D/d=560/500 (material) | 138.65 |
| CCRD9050 | u | CRUZ REDUCIDA GALVA 90º SEGMENTADA JG DECOR VENT CONAIRE D/d=600/200 (material) | 147.35 |
| CCRD9051 | u | CRUZ REDUCIDA GALVA 90º SEGMENTADA JG DECOR VENT CONAIRE D/d=600/250 (material) | 149.85 |
| CCRD9052 | u | CRUZ REDUCIDA GALVA 90º SEGMENTADA JG DECOR VENT CONAIRE D/d=600/300 (material) | 152.34 |
| CCRD9053 | u | CRUZ REDUCIDA GALVA 90º SEGMENTADA JG DECOR VENT CONAIRE D/d=600/355 (material) | 154.83 |
| CCRD9054 | u | CRUZ REDUCIDA GALVA 90º SEGMENTADA JG DECOR VENT CONAIRE D/d=600/400 (material) | 157.32 |
| CCRD9055 | u | CRUZ REDUCIDA GALVA 90º SEGMENTADA JG DECOR VENT CONAIRE D/d=600/450 (material) | 159.82 |
| CCRD9056 | u | CRUZ REDUCIDA GALVA 90º SEGMENTADA JG DECOR VENT CONAIRE D/d=600/500 (material) | 162.31 |
| CCRD9057 | u | CRUZ REDUCIDA GALVA 90º SEGMENTADA JG DECOR VENT CONAIRE D/d=600/560 (material) | 164.8 |
| CCRD9058 | u | CRUZ REDUCIDA GALVA 90º SEGMENTADA JG DECOR VENT CONAIRE D/d=630/250 (material) | 167.29 |
| CCRD9059 | u | CRUZ REDUCIDA GALVA 90º SEGMENTADA JG DECOR VENT CONAIRE D/d=630/300 (material) | 169.78 |
| CCRD9060 | u | CRUZ REDUCIDA GALVA 90º SEGMENTADA JG DECOR VENT CONAIRE D/d=630/355 (material) | 172.28 |
| CCRD9061 | u | CRUZ REDUCIDA GALVA 90º SEGMENTADA JG DECOR VENT CONAIRE D/d=630/400 (material) | 174.77 |
| CCRD9062 | u | CRUZ REDUCIDA GALVA 90º SEGMENTADA JG DECOR VENT CONAIRE D/d=630/450 (material) | 177.26 |
| CCRD9063 | u | CRUZ REDUCIDA GALVA 90º SEGMENTADA JG DECOR VENT CONAIRE D/d=630/500 (material) | 179.75 |
| CCRD9064 | u | CRUZ REDUCIDA GALVA 90º SEGMENTADA JG DECOR VENT CONAIRE D/d=630/560 (material) | 182.24 |
| CCRD9065 | u | CRUZ REDUCIDA GALVA 90º SEGMENTADA JG DECOR VENT CONAIRE D/d=630/600 (material) | 184.74 |
| CCRD9066 | u | CRUZ REDUCIDA GALVA 90º SEGMENTADA JG DECOR VENT CONAIRE D/d=710/250 (material) | 193.44 |
| CCRD9067 | u | CRUZ REDUCIDA GALVA 90º SEGMENTADA JG DECOR VENT CONAIRE D/d=710/300 (material) | 195.93 |
| CCRD9068 | u | CRUZ REDUCIDA GALVA 90º SEGMENTADA JG DECOR VENT CONAIRE D/d=710/355 (material) | 198.42 |
| CCRD9069 | u | CRUZ REDUCIDA GALVA 90º SEGMENTADA JG DECOR VENT CONAIRE D/d=710/400 (material) | 200.91 |
| CCRD9070 | u | CRUZ REDUCIDA GALVA 90º SEGMENTADA JG DECOR VENT CONAIRE D/d=710/450 (material) | 203.41 |
| CCRD9071 | u | CRUZ REDUCIDA GALVA 90º SEGMENTADA JG DECOR VENT CONAIRE D/d=710/500 (material) | 205.9 |
| CCRD9072 | u | CRUZ REDUCIDA GALVA 90º SEGMENTADA JG DECOR VENT CONAIRE D/d=710/560 (material) | 208.39 |
| CCRD9073 | u | CRUZ REDUCIDA GALVA 90º SEGMENTADA JG DECOR VENT CONAIRE D/d=710/600 (material) | 210.88 |
| CCRD9074 | u | CRUZ REDUCIDA GALVA 90º SEGMENTADA JG DECOR VENT CONAIRE D/d=710/630 (material) | 213.38 |
| CCRD9075 | u | CRUZ REDUCIDA GALVA 90º SEGMENTADA JG DECOR VENT CONAIRE D/d=800/300 (material) | 258.97 |
| CCRD9076 | u | CRUZ REDUCIDA GALVA 90º SEGMENTADA JG DECOR VENT CONAIRE D/d=800/355 (material) | 262.08 |
| CCRD9077 | u | CRUZ REDUCIDA GALVA 90º SEGMENTADA JG DECOR VENT CONAIRE D/d=800/400 (material) | 265.2 |
| CCRD9078 | u | CRUZ REDUCIDA GALVA 90º SEGMENTADA JG DECOR VENT CONAIRE D/d=800/450 (material) | 268.31 |
| CCRD9079 | u | CRUZ REDUCIDA GALVA 90º SEGMENTADA JG DECOR VENT CONAIRE D/d=800/500 (material) | 273.2 |
| CCRD9080 | u | CRUZ REDUCIDA GALVA 90º SEGMENTADA JG DECOR VENT CONAIRE D/d=800/560 (material) | 276.34 |
| CCRD9081 | u | CRUZ REDUCIDA GALVA 90º SEGMENTADA JG DECOR VENT CONAIRE D/d=800/600 (material) | 279.48 |
| CCRD9082 | u | CRUZ REDUCIDA GALVA 90º SEGMENTADA JG DECOR VENT CONAIRE D/d=800/630 (material) | 297.41 |
| CCRD9083 | u | CRUZ REDUCIDA GALVA 90º SEGMENTADA JG DECOR VENT CONAIRE D/d=800/710 (material) | 311.43 |
| CCRD4003 | u | CRUZ REDUCIDA GALVA 45º SEGMENTADA JG DECOR VENT CONAIRE D/d=150/125 (material) | 20.45 |
| CCRD4005 | u | CRUZ REDUCIDA GALVA 45º SEGMENTADA JG DECOR VENT CONAIRE D/d=200/125 (material) | 24.77 |
| CCRD4006 | u | CRUZ REDUCIDA GALVA 45º SEGMENTADA JG DECOR VENT CONAIRE D/d=200/150 (material) | 26.1 |
| CCRD4008 | u | CRUZ REDUCIDA GALVA 45º SEGMENTADA JG DECOR VENT CONAIRE D/d=250/125 (material) | 29.45 |
| CCRD4009 | u | CRUZ REDUCIDA GALVA 45º SEGMENTADA JG DECOR VENT CONAIRE D/d=250/150 (material) | 26.61 |
| CCRD4010 | u | CRUZ REDUCIDA GALVA 45º SEGMENTADA JG DECOR VENT CONAIRE D/d=250/200 (material) | 31.61 |
| CCRD4012 | u | CRUZ REDUCIDA GALVA 45º SEGMENTADA JG DECOR VENT CONAIRE D/d=300/125 (material) | 36.25 |
| CCRD4013 | u | CRUZ REDUCIDA GALVA 45º SEGMENTADA JG DECOR VENT CONAIRE D/d=300/150 (material) | 37.6 |
| CCRD4014 | u | CRUZ REDUCIDA GALVA 45º SEGMENTADA JG DECOR VENT CONAIRE D/d=300/200 (material) | 38.96 |
| CCRD4015 | u | CRUZ REDUCIDA GALVA 45º SEGMENTADA JG DECOR VENT CONAIRE D/d=300/250 (material) | 41.21 |
| CCRD4017 | u | CRUZ REDUCIDA GALVA 45º SEGMENTADA JG DECOR VENT CONAIRE D/d=355/125 (material) | 44.63 |
| CCRD4018 | u | CRUZ REDUCIDA GALVA 45º SEGMENTADA JG DECOR VENT CONAIRE D/d=355/150 (material) | 46.17 |
| CCRD4019 | u | CRUZ REDUCIDA GALVA 45º SEGMENTADA JG DECOR VENT CONAIRE D/d=355/200 (material) | 47.7 |
| CCRD4020 | u | CRUZ REDUCIDA GALVA 45º SEGMENTADA JG DECOR VENT CONAIRE D/d=355/250 (material) | 49.23 |
| CCRD4021 | u | CRUZ REDUCIDA GALVA 45º SEGMENTADA JG DECOR VENT CONAIRE D/d=355/300 (material) | 50.77 |
| CCRD4023 | u | CRUZ REDUCIDA GALVA 45º SEGMENTADA JG DECOR VENT CONAIRE D/d=400/125 (material) | 60.04 |
| CCRD4024 | u | CRUZ REDUCIDA GALVA 45º SEGMENTADA JG DECOR VENT CONAIRE D/d=400/150 (material) | 61.58 |
| CCRD4025 | u | CRUZ REDUCIDA GALVA 45º SEGMENTADA JG DECOR VENT CONAIRE D/d=400/200 (material) | 63.11 |
| CCRD4026 | u | CRUZ REDUCIDA GALVA 45º SEGMENTADA JG DECOR VENT CONAIRE D/d=400/250 (material) | 64.64 |
| CCRD4027 | u | CRUZ REDUCIDA GALVA 45º SEGMENTADA JG DECOR VENT CONAIRE D/d=400/300 (material) | 66.18 |
| CCRD4028 | u | CRUZ REDUCIDA GALVA 45º SEGMENTADA JG DECOR VENT CONAIRE D/d=400/355 (material) | 67.71 |
| CCRD4029 | u | CRUZ REDUCIDA GALVA 45º SEGMENTADA JG DECOR VENT CONAIRE D/d=450/100 (material) | 69.24 |
| CCRD4030 | u | CRUZ REDUCIDA GALVA 45º SEGMENTADA JG DECOR VENT CONAIRE D/d=450/125 (material) | 70.78 |
| CCRD4031 | u | CRUZ REDUCIDA GALVA 45º SEGMENTADA JG DECOR VENT CONAIRE D/d=450/150 (material) | 72.31 |
| CCRD4032 | u | CRUZ REDUCIDA GALVA 45º SEGMENTADA JG DECOR VENT CONAIRE D/d=450/200 (material) | 73.84 |
| CCRD4033 | u | CRUZ REDUCIDA GALVA 45º SEGMENTADA JG DECOR VENT CONAIRE D/d=450/250 (material) | 75.38 |
| CCRD4034 | u | CRUZ REDUCIDA GALVA 45º SEGMENTADA JG DECOR VENT CONAIRE D/d=450/300 (material) | 76.91 |
| CCRD4035 | u | CRUZ REDUCIDA GALVA 45º SEGMENTADA JG DECOR VENT CONAIRE D/d=450/355 (material) | 78.44 |
| CCRD4036 | u | CRUZ REDUCIDA GALVA 45º SEGMENTADA JG DECOR VENT CONAIRE D/d=450/400 (material) | 79.98 |
| CCRD4037 | u | CRUZ REDUCIDA GALVA 45º SEGMENTADA JG DECOR VENT CONAIRE D/d=500/200 (material) | 106.61 |
| CCRD4038 | u | CRUZ REDUCIDA GALVA 45º SEGMENTADA JG DECOR VENT CONAIRE D/d=500/250 (material) | 108.66 |
| CCRD4039 | u | CRUZ REDUCIDA GALVA 45º SEGMENTADA JG DECOR VENT CONAIRE D/d=500/300 (material) | 110.7 |
| CCRD4040 | u | CRUZ REDUCIDA GALVA 45º SEGMENTADA JG DECOR VENT CONAIRE D/d=500/355 (material) | 112.75 |
| CCRD4041 | u | CRUZ REDUCIDA GALVA 45º SEGMENTADA JG DECOR VENT CONAIRE D/d=500/400 (material) | 114.79 |
| CCRD4042 | u | CRUZ REDUCIDA GALVA 45º SEGMENTADA JG DECOR VENT CONAIRE D/d=500/450 (material) | 116.84 |
| CCRD4043 | u | CRUZ REDUCIDA GALVA 45º SEGMENTADA JG DECOR VENT CONAIRE D/d=560/200 (material) | 118.88 |
| CCRD4044 | u | CRUZ REDUCIDA GALVA 45º SEGMENTADA JG DECOR VENT CONAIRE D/d=560/250 (material) | 120.92 |
| CCRD4045 | u | CRUZ REDUCIDA GALVA 45º SEGMENTADA JG DECOR VENT CONAIRE D/d=560/300 (material) | 124.42 |
| CCRD4046 | u | CRUZ REDUCIDA GALVA 45º SEGMENTADA JG DECOR VENT CONAIRE D/d=560/355 (material) | 126.49 |
| CCRD4047 | u | CRUZ REDUCIDA GALVA 45º SEGMENTADA JG DECOR VENT CONAIRE D/d=560/400 (material) | 128.57 |
| CCRD4048 | u | CRUZ REDUCIDA GALVA 45º SEGMENTADA JG DECOR VENT CONAIRE D/d=560/450 (material) | 130.65 |
| CCRD4049 | u | CRUZ REDUCIDA GALVA 45º SEGMENTADA JG DECOR VENT CONAIRE D/d=560/500 (material) | 133.53 |
| CCRD4050 | u | CRUZ REDUCIDA GALVA 45º SEGMENTADA JG DECOR VENT CONAIRE D/d=600/200 (material) | 142.11 |
| CCRD4051 | u | CRUZ REDUCIDA GALVA 45º SEGMENTADA JG DECOR VENT CONAIRE D/d=600/250 (material) | 144.49 |
| CCRD4052 | u | CRUZ REDUCIDA GALVA 45º SEGMENTADA JG DECOR VENT CONAIRE D/d=600/300 (material) | 146.86 |
| CCRD4053 | u | CRUZ REDUCIDA GALVA 45º SEGMENTADA JG DECOR VENT CONAIRE D/d=600/355 (material) | 149.23 |
| CCRD4054 | u | CRUZ REDUCIDA GALVA 45º SEGMENTADA JG DECOR VENT CONAIRE D/d=600/400 (material) | 151.61 |
| CCRD4055 | u | CRUZ REDUCIDA GALVA 45º SEGMENTADA JG DECOR VENT CONAIRE D/d=600/450 (material) | 153.98 |
| CCRD4056 | u | CRUZ REDUCIDA GALVA 45º SEGMENTADA JG DECOR VENT CONAIRE D/d=600/500 (material) | 156.35 |
| CCRD4057 | u | CRUZ REDUCIDA GALVA 45º SEGMENTADA JG DECOR VENT CONAIRE D/d=600/560 (material) | 158.73 |
| CCRD4058 | u | CRUZ REDUCIDA GALVA 45º SEGMENTADA JG DECOR VENT CONAIRE D/d=630/250 (material) | 161.1 |
| CCRD4059 | u | CRUZ REDUCIDA GALVA 45º SEGMENTADA JG DECOR VENT CONAIRE D/d=630/300 (material) | 163.47 |
| CCRD4060 | u | CRUZ REDUCIDA GALVA 45º SEGMENTADA JG DECOR VENT CONAIRE D/d=630/355 (material) | 165.85 |
| CCRD4061 | u | CRUZ REDUCIDA GALVA 45º SEGMENTADA JG DECOR VENT CONAIRE D/d=630/400 (material) | 168.22 |
| CCRD4062 | u | CRUZ REDUCIDA GALVA 45º SEGMENTADA JG DECOR VENT CONAIRE D/d=630/450 (material) | 170.59 |
| CCRD4063 | u | CRUZ REDUCIDA GALVA 45º SEGMENTADA JG DECOR VENT CONAIRE D/d=630/500 (material) | 172.97 |
| CCRD4064 | u | CRUZ REDUCIDA GALVA 45º SEGMENTADA JG DECOR VENT CONAIRE D/d=630/560 (material) | 175.34 |
| CCRD4065 | u | CRUZ REDUCIDA GALVA 45º SEGMENTADA JG DECOR VENT CONAIRE D/d=630/600 (material) | 177.71 |
| CCRD4066 | u | CRUZ REDUCIDA GALVA 45º SEGMENTADA JG DECOR VENT CONAIRE D/d=710/250 (material) | 186.3 |
| CCRD4067 | u | CRUZ REDUCIDA GALVA 45º SEGMENTADA JG DECOR VENT CONAIRE D/d=710/300 (material) | 188.67 |
| CCRD4068 | u | CRUZ REDUCIDA GALVA 45º SEGMENTADA JG DECOR VENT CONAIRE D/d=710/355 (material) | 191.04 |
| CCRD4069 | u | CRUZ REDUCIDA GALVA 45º SEGMENTADA JG DECOR VENT CONAIRE D/d=710/400 (material) | 193.42 |
| CCRD4070 | u | CRUZ REDUCIDA GALVA 45º SEGMENTADA JG DECOR VENT CONAIRE D/d=710/450 (material) | 195.79 |
| CCRD4071 | u | CRUZ REDUCIDA GALVA 45º SEGMENTADA JG DECOR VENT CONAIRE D/d=710/500 (material) | 198.16 |
| CCRD4072 | u | CRUZ REDUCIDA GALVA 45º SEGMENTADA JG DECOR VENT CONAIRE D/d=710/560 (material) | 200.54 |
| CCRD4073 | u | CRUZ REDUCIDA GALVA 45º SEGMENTADA JG DECOR VENT CONAIRE D/d=710/600 (material) | 202.91 |
| CCRD4074 | u | CRUZ REDUCIDA GALVA 45º SEGMENTADA JG DECOR VENT CONAIRE D/d=710/630 (material) | 205.28 |
| CCRD4075 | u | CRUZ REDUCIDA GALVA 45º SEGMENTADA JG DECOR VENT CONAIRE D/d=800/300 (material) | 248.71 |
| CCRD4076 | u | CRUZ REDUCIDA GALVA 45º SEGMENTADA JG DECOR VENT CONAIRE D/d=800/355 (material) | 251.67 |
| CCRD4077 | u | CRUZ REDUCIDA GALVA 45º SEGMENTADA JG DECOR VENT CONAIRE D/d=800/400 (material) | 254.64 |
| CCRD4078 | u | CRUZ REDUCIDA GALVA 45º SEGMENTADA JG DECOR VENT CONAIRE D/d=800/450 (material) | 257.61 |
| CCRD4079 | u | CRUZ REDUCIDA GALVA 45º SEGMENTADA JG DECOR VENT CONAIRE D/d=800/500 (material) | 262.26 |
| CCRD4080 | u | CRUZ REDUCIDA GALVA 45º SEGMENTADA JG DECOR VENT CONAIRE D/d=800/560 (material) | 265.25 |
| CCRD4081 | u | CRUZ REDUCIDA GALVA 45º SEGMENTADA JG DECOR VENT CONAIRE D/d=800/600 (material) | 268.24 |
| CCRD4082 | u | CRUZ REDUCIDA GALVA 45º SEGMENTADA JG DECOR VENT CONAIRE D/d=800/630 (material) | 285.32 |
| CCRD4083 | u | CRUZ REDUCIDA GALVA 45º SEGMENTADA JG DECOR VENT CONAIRE D/d=800/710 (material) | 298.67 |

###### JGSDVTOL TOLVAS

###### JGSDVTOLCON CONCENTRICAS

| Código | Ud | Descripción | Precio |
|---|---|---|---|
| RTCD001 | u | TOLVA CONCENTRICA GALVA SEGMENTADA JG DECOR VENT CONAIRE 100x200x100 (material) | 39.27 |
| RTCD002 | u | TOLVA CONCENTRICA GALVA SEGMENTADA JG DECOR VENT CONAIRE 150x200x100 (material) | 39.79 |
| RTCD003 | u | TOLVA CONCENTRICA GALVA SEGMENTADA JG DECOR VENT CONAIRE 150x200x150 (material) | 39.8 |
| RTCD004 | u | TOLVA CONCENTRICA GALVA SEGMENTADA JG DECOR VENT CONAIRE 200x200x100 (material) | 40.81 |
| RTCD005 | u | TOLVA CONCENTRICA GALVA SEGMENTADA JG DECOR VENT CONAIRE 200x200x150 (material) | 40.82 |
| RTCD006 | u | TOLVA CONCENTRICA GALVA SEGMENTADA JG DECOR VENT CONAIRE 200x200x200 (material) | 40.83 |
| RTCD007 | u | TOLVA CONCENTRICA GALVA SEGMENTADA JG DECOR VENT CONAIRE 250x300x100 (material) | 44.07 |
| RTCD008 | u | TOLVA CONCENTRICA GALVA SEGMENTADA JG DECOR VENT CONAIRE 250x300x150 (material) | 44.08 |
| RTCD009 | u | TOLVA CONCENTRICA GALVA SEGMENTADA JG DECOR VENT CONAIRE 250x300x200 (material) | 44.1 |
| RTCD010 | u | TOLVA CONCENTRICA GALVA SEGMENTADA JG DECOR VENT CONAIRE 250x300x250 (material) | 44.11 |
| RTCD011 | u | TOLVA CONCENTRICA GALVA SEGMENTADA JG DECOR VENT CONAIRE 300x300x100 (material) | 45.64 |
| RTCD012 | u | TOLVA CONCENTRICA GALVA SEGMENTADA JG DECOR VENT CONAIRE 300x300x150 (material) | 45.66 |
| RTCD013 | u | TOLVA CONCENTRICA GALVA SEGMENTADA JG DECOR VENT CONAIRE 300x300x200 (material) | 45.67 |
| RTCD014 | u | TOLVA CONCENTRICA GALVA SEGMENTADA JG DECOR VENT CONAIRE 300x300x250 (material) | 45.69 |
| RTCD015 | u | TOLVA CONCENTRICA GALVA SEGMENTADA JG DECOR VENT CONAIRE 300x300x300 (material) | 45.7 |
| RTCD016 | u | TOLVA CONCENTRICA GALVA SEGMENTADA JG DECOR VENT CONAIRE 350x300x100 (material) | 54.58 |
| RTCD017 | u | TOLVA CONCENTRICA GALVA SEGMENTADA JG DECOR VENT CONAIRE 350x300x150 (material) | 54.6 |
| RTCD018 | u | TOLVA CONCENTRICA GALVA SEGMENTADA JG DECOR VENT CONAIRE 350x300x200 (material) | 54.61 |
| RTCD019 | u | TOLVA CONCENTRICA GALVA SEGMENTADA JG DECOR VENT CONAIRE 350x300x250 (material) | 54.63 |
| RTCD020 | u | TOLVA CONCENTRICA GALVA SEGMENTADA JG DECOR VENT CONAIRE 350x300x300 (material) | 54.64 |
| RTCD021 | u | TOLVA CONCENTRICA GALVA SEGMENTADA JG DECOR VENT CONAIRE 350x300x355 (material) | 54.66 |
| RTCD022 | u | TOLVA CONCENTRICA GALVA SEGMENTADA JG DECOR VENT CONAIRE 400x400x150 (material) | 59.97 |
| RTCD023 | u | TOLVA CONCENTRICA GALVA SEGMENTADA JG DECOR VENT CONAIRE 400x400x200 (material) | 59.99 |
| RTCD024 | u | TOLVA CONCENTRICA GALVA SEGMENTADA JG DECOR VENT CONAIRE 400x400x250 (material) | 60.01 |
| RTCD025 | u | TOLVA CONCENTRICA GALVA SEGMENTADA JG DECOR VENT CONAIRE 400x400x300 (material) | 60.03 |
| RTCD026 | u | TOLVA CONCENTRICA GALVA SEGMENTADA JG DECOR VENT CONAIRE 400x400x355 (material) | 60.05 |
| RTCD027 | u | TOLVA CONCENTRICA GALVA SEGMENTADA JG DECOR VENT CONAIRE 400x400x400 (material) | 60.07 |
| RTCD028 | u | TOLVA CONCENTRICA GALVA SEGMENTADA JG DECOR VENT CONAIRE 450x400x200 (material) | 76.92 |
| RTCD029 | u | TOLVA CONCENTRICA GALVA SEGMENTADA JG DECOR VENT CONAIRE 450x400x250 (material) | 76.94 |
| RTCD030 | u | TOLVA CONCENTRICA GALVA SEGMENTADA JG DECOR VENT CONAIRE 450x400x300 (material) | 76.96 |
| RTCD031 | u | TOLVA CONCENTRICA GALVA SEGMENTADA JG DECOR VENT CONAIRE 450x400x355 (material) | 76.98 |
| RTCD032 | u | TOLVA CONCENTRICA GALVA SEGMENTADA JG DECOR VENT CONAIRE 450x400x400 (material) | 77 |
| RTCD033 | u | TOLVA CONCENTRICA GALVA SEGMENTADA JG DECOR VENT CONAIRE 450x400x450 (material) | 77.02 |
| RTCD034 | u | TOLVA CONCENTRICA GALVA SEGMENTADA JG DECOR VENT CONAIRE 500x400x200 (material) | 84.61 |
| RTCD035 | u | TOLVA CONCENTRICA GALVA SEGMENTADA JG DECOR VENT CONAIRE 500x400x250 (material) | 84.64 |
| RTCD036 | u | TOLVA CONCENTRICA GALVA SEGMENTADA JG DECOR VENT CONAIRE 500x400x300 (material) | 84.67 |
| RTCD037 | u | TOLVA CONCENTRICA GALVA SEGMENTADA JG DECOR VENT CONAIRE 500x400x355 (material) | 84.69 |
| RTCD038 | u | TOLVA CONCENTRICA GALVA SEGMENTADA JG DECOR VENT CONAIRE 500x400x400 (material) | 84.72 |
| RTCD039 | u | TOLVA CONCENTRICA GALVA SEGMENTADA JG DECOR VENT CONAIRE 500x400x450 (material) | 84.75 |
| RTCD040 | u | TOLVA CONCENTRICA GALVA SEGMENTADA JG DECOR VENT CONAIRE 500x400x500 (material) | 84.78 |
| RTCD041 | u | TOLVA CONCENTRICA GALVA SEGMENTADA JG DECOR VENT CONAIRE 600x500x200 (material) | 97.7 |
| RTCD042 | u | TOLVA CONCENTRICA GALVA SEGMENTADA JG DECOR VENT CONAIRE 600x500x250 (material) | 97.73 |
| RTCD043 | u | TOLVA CONCENTRICA GALVA SEGMENTADA JG DECOR VENT CONAIRE 600x500x300 (material) | 97.77 |
| RTCD044 | u | TOLVA CONCENTRICA GALVA SEGMENTADA JG DECOR VENT CONAIRE 600x500x355 (material) | 97.8 |
| RTCD045 | u | TOLVA CONCENTRICA GALVA SEGMENTADA JG DECOR VENT CONAIRE 600x500x400 (material) | 97.83 |
| RTCD046 | u | TOLVA CONCENTRICA GALVA SEGMENTADA JG DECOR VENT CONAIRE 600x500x450 (material) | 97.87 |
| RTCD047 | u | TOLVA CONCENTRICA GALVA SEGMENTADA JG DECOR VENT CONAIRE 600x500x500 (material) | 97.9 |
| RTCD048 | u | TOLVA CONCENTRICA GALVA SEGMENTADA JG DECOR VENT CONAIRE 600x500x600 (material) | 97.94 |
| RTCD049 | u | TOLVA CONCENTRICA GALVA SEGMENTADA JG DECOR VENT CONAIRE 700x500x300 (material) | 119.34 |
| RTCD050 | u | TOLVA CONCENTRICA GALVA SEGMENTADA JG DECOR VENT CONAIRE 700x500x355 (material) | 119.37 |
| RTCD051 | u | TOLVA CONCENTRICA GALVA SEGMENTADA JG DECOR VENT CONAIRE 700x500x400 (material) | 119.41 |
| RTCD052 | u | TOLVA CONCENTRICA GALVA SEGMENTADA JG DECOR VENT CONAIRE 700x500x450 (material) | 119.44 |
| RTCD053 | u | TOLVA CONCENTRICA GALVA SEGMENTADA JG DECOR VENT CONAIRE 700x500x500 (material) | 119.48 |
| RTCD054 | u | TOLVA CONCENTRICA GALVA SEGMENTADA JG DECOR VENT CONAIRE 700x500x600 (material) | 119.51 |
| RTCD055 | u | TOLVA CONCENTRICA GALVA SEGMENTADA JG DECOR VENT CONAIRE 700x500x710 (material) | 119.54 |
| RTCD056 | u | TOLVA CONCENTRICA GALVA SEGMENTADA JG DECOR VENT CONAIRE 800x600x400 (material) | 160.73 |
| RTCD057 | u | TOLVA CONCENTRICA GALVA SEGMENTADA JG DECOR VENT CONAIRE 800x600x450 (material) | 160.78 |
| RTCD058 | u | TOLVA CONCENTRICA GALVA SEGMENTADA JG DECOR VENT CONAIRE 800x600x500 (material) | 160.83 |
| RTCD059 | u | TOLVA CONCENTRICA GALVA SEGMENTADA JG DECOR VENT CONAIRE 800x600x600 (material) | 160.88 |
| RTCD060 | u | TOLVA CONCENTRICA GALVA SEGMENTADA JG DECOR VENT CONAIRE 800x600x710 (material) | 160.94 |
| RTCD061 | u | TOLVA CONCENTRICA GALVA SEGMENTADA JG DECOR VENT CONAIRE 800x600x800 (material) | 160.99 |

###### JGSDVTOLSEG SEGMENTADAS

| Código | Ud | Descripción | Precio |
|---|---|---|---|
| RTED001 | u | TOLVA EXCENTRICA GALVA SEGMENTADA JG DECOR VENT CONAIRE 100x200x100 (material) | 40.05 |
| RTED002 | u | TOLVA EXCENTRICA GALVA SEGMENTADA JG DECOR VENT CONAIRE 150x200x100 (material) | 40.58 |
| RTED003 | u | TOLVA EXCENTRICA GALVA SEGMENTADA JG DECOR VENT CONAIRE 150x200x150 (material) | 40.6 |
| RTED004 | u | TOLVA EXCENTRICA GALVA SEGMENTADA JG DECOR VENT CONAIRE 200x200x100 (material) | 41.63 |
| RTED005 | u | TOLVA EXCENTRICA GALVA SEGMENTADA JG DECOR VENT CONAIRE 200x200x150 (material) | 41.64 |
| RTED006 | u | TOLVA EXCENTRICA GALVA SEGMENTADA JG DECOR VENT CONAIRE 200x200x200 (material) | 41.65 |
| RTED007 | u | TOLVA EXCENTRICA GALVA SEGMENTADA JG DECOR VENT CONAIRE 250x300x100 (material) | 44.95 |
| RTED008 | u | TOLVA EXCENTRICA GALVA SEGMENTADA JG DECOR VENT CONAIRE 250x300x150 (material) | 44.96 |
| RTED009 | u | TOLVA EXCENTRICA GALVA SEGMENTADA JG DECOR VENT CONAIRE 250x300x200 (material) | 44.98 |
| RTED010 | u | TOLVA EXCENTRICA GALVA SEGMENTADA JG DECOR VENT CONAIRE 250x300x250 (material) | 44.99 |
| RTED011 | u | TOLVA EXCENTRICA GALVA SEGMENTADA JG DECOR VENT CONAIRE 300x300x100 (material) | 46.55 |
| RTED012 | u | TOLVA EXCENTRICA GALVA SEGMENTADA JG DECOR VENT CONAIRE 300x300x150 (material) | 46.57 |
| RTED013 | u | TOLVA EXCENTRICA GALVA SEGMENTADA JG DECOR VENT CONAIRE 300x300x200 (material) | 46.59 |
| RTED014 | u | TOLVA EXCENTRICA GALVA SEGMENTADA JG DECOR VENT CONAIRE 300x300x250 (material) | 46.6 |
| RTED015 | u | TOLVA EXCENTRICA GALVA SEGMENTADA JG DECOR VENT CONAIRE 300x300x300 (material) | 46.62 |
| RTED016 | u | TOLVA EXCENTRICA GALVA SEGMENTADA JG DECOR VENT CONAIRE 350x300x100 (material) | 55.67 |
| RTED017 | u | TOLVA EXCENTRICA GALVA SEGMENTADA JG DECOR VENT CONAIRE 350x300x150 (material) | 55.69 |
| RTED018 | u | TOLVA EXCENTRICA GALVA SEGMENTADA JG DECOR VENT CONAIRE 350x300x200 (material) | 55.7 |
| RTED019 | u | TOLVA EXCENTRICA GALVA SEGMENTADA JG DECOR VENT CONAIRE 350x300x250 (material) | 55.72 |
| RTED020 | u | TOLVA EXCENTRICA GALVA SEGMENTADA JG DECOR VENT CONAIRE 350x300x300 (material) | 55.73 |
| RTED021 | u | TOLVA EXCENTRICA GALVA SEGMENTADA JG DECOR VENT CONAIRE 350x300x355 (material) | 55.75 |
| RTED022 | u | TOLVA EXCENTRICA GALVA SEGMENTADA JG DECOR VENT CONAIRE 400x400x150 (material) | 61.17 |
| RTED023 | u | TOLVA EXCENTRICA GALVA SEGMENTADA JG DECOR VENT CONAIRE 400x400x200 (material) | 61.19 |
| RTED024 | u | TOLVA EXCENTRICA GALVA SEGMENTADA JG DECOR VENT CONAIRE 400x400x250 (material) | 61.21 |
| RTED025 | u | TOLVA EXCENTRICA GALVA SEGMENTADA JG DECOR VENT CONAIRE 400x400x300 (material) | 61.23 |
| RTED026 | u | TOLVA EXCENTRICA GALVA SEGMENTADA JG DECOR VENT CONAIRE 400x400x355 (material) | 61.25 |
| RTED027 | u | TOLVA EXCENTRICA GALVA SEGMENTADA JG DECOR VENT CONAIRE 400x400x400 (material) | 61.27 |
| RTED028 | u | TOLVA EXCENTRICA GALVA SEGMENTADA JG DECOR VENT CONAIRE 450x400x200 (material) | 78.46 |
| RTED029 | u | TOLVA EXCENTRICA GALVA SEGMENTADA JG DECOR VENT CONAIRE 450x400x250 (material) | 78.48 |
| RTED030 | u | TOLVA EXCENTRICA GALVA SEGMENTADA JG DECOR VENT CONAIRE 450x400x300 (material) | 78.5 |
| RTED031 | u | TOLVA EXCENTRICA GALVA SEGMENTADA JG DECOR VENT CONAIRE 450x400x355 (material) | 78.52 |
| RTED032 | u | TOLVA EXCENTRICA GALVA SEGMENTADA JG DECOR VENT CONAIRE 450x400x400 (material) | 78.54 |
| RTED033 | u | TOLVA EXCENTRICA GALVA SEGMENTADA JG DECOR VENT CONAIRE 450x400x450 (material) | 78.56 |
| RTED034 | u | TOLVA EXCENTRICA GALVA SEGMENTADA JG DECOR VENT CONAIRE 500x400x200 (material) | 86.31 |
| RTED035 | u | TOLVA EXCENTRICA GALVA SEGMENTADA JG DECOR VENT CONAIRE 500x400x250 (material) | 86.33 |
| RTED036 | u | TOLVA EXCENTRICA GALVA SEGMENTADA JG DECOR VENT CONAIRE 500x400x300 (material) | 86.36 |
| RTED037 | u | TOLVA EXCENTRICA GALVA SEGMENTADA JG DECOR VENT CONAIRE 500x400x355 (material) | 86.39 |
| RTED038 | u | TOLVA EXCENTRICA GALVA SEGMENTADA JG DECOR VENT CONAIRE 500x400x400 (material) | 86.42 |
| RTED039 | u | TOLVA EXCENTRICA GALVA SEGMENTADA JG DECOR VENT CONAIRE 500x400x450 (material) | 86.44 |
| RTED040 | u | TOLVA EXCENTRICA GALVA SEGMENTADA JG DECOR VENT CONAIRE 500x400x500 (material) | 86.47 |
| RTED041 | u | TOLVA EXCENTRICA GALVA SEGMENTADA JG DECOR VENT CONAIRE 600x500x200 (material) | 99.65 |
| RTED042 | u | TOLVA EXCENTRICA GALVA SEGMENTADA JG DECOR VENT CONAIRE 600x500x250 (material) | 99.69 |
| RTED043 | u | TOLVA EXCENTRICA GALVA SEGMENTADA JG DECOR VENT CONAIRE 600x500x300 (material) | 99.72 |
| RTED044 | u | TOLVA EXCENTRICA GALVA SEGMENTADA JG DECOR VENT CONAIRE 600x500x355 (material) | 99.76 |
| RTED045 | u | TOLVA EXCENTRICA GALVA SEGMENTADA JG DECOR VENT CONAIRE 600x500x400 (material) | 99.79 |
| RTED046 | u | TOLVA EXCENTRICA GALVA SEGMENTADA JG DECOR VENT CONAIRE 600x500x450 (material) | 99.82 |
| RTED047 | u | TOLVA EXCENTRICA GALVA SEGMENTADA JG DECOR VENT CONAIRE 600x500x500 (material) | 99.86 |
| RTED048 | u | TOLVA EXCENTRICA GALVA SEGMENTADA JG DECOR VENT CONAIRE 600x500x600 (material) | 99.89 |
| RTED049 | u | TOLVA EXCENTRICA GALVA SEGMENTADA JG DECOR VENT CONAIRE 700x500x300 (material) | 121.73 |
| RTED050 | u | TOLVA EXCENTRICA GALVA SEGMENTADA JG DECOR VENT CONAIRE 700x500x355 (material) | 121.76 |
| RTED051 | u | TOLVA EXCENTRICA GALVA SEGMENTADA JG DECOR VENT CONAIRE 700x500x400 (material) | 121.8 |
| RTED052 | u | TOLVA EXCENTRICA GALVA SEGMENTADA JG DECOR VENT CONAIRE 700x500x450 (material) | 121.83 |
| RTED053 | u | TOLVA EXCENTRICA GALVA SEGMENTADA JG DECOR VENT CONAIRE 700x500x500 (material) | 121.87 |
| RTED054 | u | TOLVA EXCENTRICA GALVA SEGMENTADA JG DECOR VENT CONAIRE 700x500x600 (material) | 121.9 |
| RTED055 | u | TOLVA EXCENTRICA GALVA SEGMENTADA JG DECOR VENT CONAIRE 700x500x710 (material) | 121.94 |
| RTED056 | u | TOLVA EXCENTRICA GALVA SEGMENTADA JG DECOR VENT CONAIRE 800x600x400 (material) | 163.95 |
| RTED057 | u | TOLVA EXCENTRICA GALVA SEGMENTADA JG DECOR VENT CONAIRE 800x600x450 (material) | 164 |
| RTED058 | u | TOLVA EXCENTRICA GALVA SEGMENTADA JG DECOR VENT CONAIRE 800x600x500 (material) | 164.05 |
| RTED059 | u | TOLVA EXCENTRICA GALVA SEGMENTADA JG DECOR VENT CONAIRE 800x600x600 (material) | 164.1 |
| RTED060 | u | TOLVA EXCENTRICA GALVA SEGMENTADA JG DECOR VENT CONAIRE 800x600x710 (material) | 164.15 |
| RTED061 | u | TOLVA EXCENTRICA GALVA SEGMENTADA JG DECOR VENT CONAIRE 800x600x800 (material) | 164.21 |

###### JGSDVABR ABRAZADERAS

| Código | Ud | Descripción | Precio |
|---|---|---|---|
| CABD002 | u | ABRAZADERA CIERRE PALANCA UNION GALVA JG DECOR VENT CONAIRE Ø 125 (material) | 13.22 |
| CABD003 | u | ABRAZADERA CIERRE PALANCA UNION GALVA JG DECOR VENT CONAIRE Ø 150 (material) | 13.8 |
| CABD004 | u | ABRAZADERA CIERRE PALANCA UNION GALVA JG DECOR VENT CONAIRE Ø 200 (material) | 15.99 |
| CABD005 | u | ABRAZADERA CIERRE PALANCA UNION GALVA JG DECOR VENT CONAIRE Ø 250 (material) | 26.12 |
| CABD006 | u | ABRAZADERA CIERRE PALANCA UNION GALVA JG DECOR VENT CONAIRE Ø 300 (material) | 26.69 |
| CABD007 | u | ABRAZADERA CIERRE PALANCA UNION GALVA JG DECOR VENT CONAIRE Ø 355 (material) | 30.32 |
| CABD008 | u | ABRAZADERA CIERRE PALANCA UNION GALVA JG DECOR VENT CONAIRE Ø 400 (material) | 32.91 |
| CABD009 | u | ABRAZADERA CIERRE PALANCA UNION GALVA JG DECOR VENT CONAIRE Ø 450 (material) | 34.62 |
| CABD010 | u | ABRAZADERA CIERRE PALANCA UNION GALVA JG DECOR VENT CONAIRE Ø 500 (material) | 36.88 |
| CABD011 | u | ABRAZADERA CIERRE PALANCA UNION GALVA JG DECOR VENT CONAIRE Ø 560 (material) | 41.42 |
| CABD012 | u | ABRAZADERA CIERRE PALANCA UNION GALVA JG DECOR VENT CONAIRE Ø 600 (material) | 42.38 |
| CABD013 | u | ABRAZADERA CIERRE PALANCA UNION GALVA JG DECOR VENT CONAIRE Ø 630 (material) | 44.59 |
| CABD014 | u | ABRAZADERA CIERRE PALANCA UNION GALVA JG DECOR VENT CONAIRE Ø 710 (material) | 51.05 |
| CABD015 | u | ABRAZADERA CIERRE PALANCA UNION GALVA JG DECOR VENT CONAIRE Ø 800 (material) | 59.43 |

###### 0303010110 JG DECOR DP

###### JGDECOHAL25 JG DECOR DP 25

###### JGDHAL25MR MODULOS RECTOS

| Código | Ud | Descripción | Precio |
|---|---|---|---|
| 1MMR1525001 | ml | TUBO LISO GALVA JG DECOR DP-25x1500 CONAIRE D=150/200 (material) | 47.91 |
| 1MMR1525002 | ml | TUBO LISO GALVA JG DECOR DP-25x1500 CONAIRE D=200/250 (material) | 58.34 |
| 1MMR1525003 | ml | TUBO LISO GALVA JG DECOR DP-25x1500 CONAIRE D=250/300 (material) | 67.29 |
| 1MMR1525004 | ml | TUBO LISO GALVA JG DECOR DP-25x1500 CONAIRE D=300/355 (material) | 78 |
| 1MMR1525005 | ml | TUBO LISO GALVA JG DECOR DP-25x1500 CONAIRE D=355/400 (material) | 89.82 |
| 1MMR1525006 | ml | TUBO LISO GALVA JG DECOR DP-25x1500 CONAIRE D=400/450 (material) | 103.54 |
| 1MMR1525007 | ml | TUBO LISO GALVA JG DECOR DP-25x1500 CONAIRE D=450/500 (material) | 112.05 |
| 1MMR1525008 | ml | TUBO LISO GALVA JG DECOR DP-25x1500 CONAIRE D=500/560 (material) | 129.21 |
| 1MMR1525009 | ml | TUBO LISO GALVA JG DECOR DP-25x1500 CONAIRE D=560/630 (material) | 146.42 |
| 1MMR1025001 | ml | TUBO LISO GALVA JG DECOR DP-25x1000 CONAIRE D=150/200 (material) | 31.98 |
| 1MMR1025002 | ml | TUBO LISO GALVA JG DECOR DP-25x1000 CONAIRE D=200/250 (material) | 38.93 |
| 1MMR1025003 | ml | TUBO LISO GALVA JG DECOR DP-25x1000 CONAIRE D=250/300 (material) | 44.9 |
| 1MMR1025004 | ml | TUBO LISO GALVA JG DECOR DP-25x1000 CONAIRE D=300/355 (material) | 51.75 |
| 1MMR1025005 | ml | TUBO LISO GALVA JG DECOR DP-25x1000 CONAIRE D=355/400 (material) | 59.64 |
| 1MMR1025006 | ml | TUBO LISO GALVA JG DECOR DP-25x1000 CONAIRE D=400/450 (material) | 66.08 |
| 1MMR1025007 | ml | TUBO LISO GALVA JG DECOR DP-25x1000 CONAIRE D=450/500 (material) | 73.09 |
| 1MMR1025008 | ml | TUBO LISO GALVA JG DECOR DP-25x1000 CONAIRE D=500/560 (material) | 84.53 |
| 1MMR1025009 | ml | TUBO LISO GALVA JG DECOR DP-25x1000 CONAIRE D=560/630 (material) | 94.38 |
| 1MMR525001 | ml | TUBO LISO GALVA JG DECOR DP-25x500 CONAIRE D=150/200 (material) | 16.94 |
| 1MMR525002 | ml | TUBO LISO GALVA JG DECOR DP-25x500 CONAIRE D=200/250 (material) | 20.42 |
| 1MMR525003 | ml | TUBO LISO GALVA JG DECOR DP-25x500 CONAIRE D=250/300 (material) | 23.4 |
| 1MMR525004 | ml | TUBO LISO GALVA JG DECOR DP-25x500 CONAIRE D=300/355 (material) | 27.87 |
| 1MMR525005 | ml | TUBO LISO GALVA JG DECOR DP-25x500 CONAIRE D=355/400 (material) | 31.81 |
| 1MMR525006 | ml | TUBO LISO GALVA JG DECOR DP-25x500 CONAIRE D=400/450 (material) | 35.03 |
| 1MMR525007 | ml | TUBO LISO GALVA JG DECOR DP-25x500 CONAIRE D=450/500 (material) | 38.72 |
| 1MMR525008 | ml | TUBO LISO GALVA JG DECOR DP-25x500 CONAIRE D=500/560 (material) | 44.44 |
| 1MMR525009 | ml | TUBO LISO GALVA JG DECOR DP-25x500 CONAIRE D=560/630 (material) | 49.36 |

###### JGDHAL25COD CODOS

| Código | Ud | Descripción | Precio |
|---|---|---|---|
| 1MCO425001 | u | CODO GALVA 45º SEGMENTADO JG DECOR DP-25 CONAIRE D=150/200 (material) | 30.13 |
| 1MCO425002 | u | CODO GALVA 45º SEGMENTADO JG DECOR DP-25 CONAIRE D=200/250 (material) | 34.64 |
| 1MCO425003 | u | CODO GALVA 45º SEGMENTADO JG DECOR DP-25 CONAIRE D=250/300 (material) | 38.06 |
| 1MCO425004 | u | CODO GALVA 45º SEGMENTADO JG DECOR DP-25 CONAIRE D=300/355 (material) | 49.66 |
| 1MCO425005 | u | CODO GALVA 45º SEGMENTADO JG DECOR DP-25 CONAIRE D=355/400 (material) | 59.26 |
| 1MCO425006 | u | CODO GALVA 45º SEGMENTADO JG DECOR DP-25 CONAIRE D=400/450 (material) | 73.44 |
| 1MCO425007 | u | CODO GALVA 45º SEGMENTADO JG DECOR DP-25 CONAIRE D=450/500 (material) | 86.98 |
| 1MCO425008 | u | CODO GALVA 45º SEGMENTADO JG DECOR DP-25 CONAIRE D=500/560 (material) | 104.26 |
| 1MCO425009 | u | CODO GALVA 45º SEGMENTADO JG DECOR DP-25 CONAIRE D=560/630 (material) | 127.25 |
| 1MCO925001 | u | CODO GALVA 90º SEGMENTADO JG DECOR DP-25 CONAIRE D=150/200 (material) | 42.94 |
| 1MCO925002 | u | CODO GALVA 90º SEGMENTADO JG DECOR DP-25 CONAIRE D=200/250 (material) | 49.32 |
| 1MCO925003 | u | CODO GALVA 90º SEGMENTADO JG DECOR DP-25 CONAIRE D=250/300 (material) | 54.3 |
| 1MCO925004 | u | CODO GALVA 90º SEGMENTADO JG DECOR DP-25 CONAIRE D=300/355 (material) | 83.46 |
| 1MCO925005 | u | CODO GALVA 90º SEGMENTADO JG DECOR DP-25 CONAIRE D=355/400 (material) | 100.81 |
| 1MCO925006 | u | CODO GALVA 90º SEGMENTADO JG DECOR DP-25 CONAIRE D=400/450 (material) | 115.38 |
| 1MCO925007 | u | CODO GALVA 90º SEGMENTADO JG DECOR DP-25 CONAIRE D=450/500 (material) | 149.7 |
| 1MCO925008 | u | CODO GALVA 90º SEGMENTADO JG DECOR DP-25 CONAIRE D=500/560 (material) | 182.61 |
| 1MCO925009 | u | CODO GALVA 90º SEGMENTADO JG DECOR DP-25 CONAIRE D=560/630 (material) | 209.39 |

###### JGDHAL25RED REDUCCIONES

| Código | Ud | Descripción | Precio |
|---|---|---|---|
| 1MRC25001 | u | REDUCCION CONCENTRICA GALVA SEGMENTADO JG DECOR DP-25 CONAIRE D=200/150 (material) | 37.6 |
| 1MRC25002 | u | REDUCCION CONCENTRICA GALVA SEGMENTADO JG DECOR DP-25 CONAIRE D=250/150 (material) | 46.18 |
| 1MRC25003 | u | REDUCCION CONCENTRICA GALVA SEGMENTADO JG DECOR DP-25 CONAIRE D=250/200 (material) | 46.33 |
| 1MRC25004 | u | REDUCCION CONCENTRICA GALVA SEGMENTADO JG DECOR DP-25 CONAIRE D=300/150 (material) | 53.48 |
| 1MRC25005 | u | REDUCCION CONCENTRICA GALVA SEGMENTADO JG DECOR DP-25 CONAIRE D=300/200 (material) | 53.12 |
| 1MRC25006 | u | REDUCCION CONCENTRICA GALVA SEGMENTADO JG DECOR DP-25 CONAIRE D=300/250 (material) | 53.2 |
| 1MRC25007 | u | REDUCCION CONCENTRICA GALVA SEGMENTADO JG DECOR DP-25 CONAIRE D=355/150 (material) | 68.3 |
| 1MRC25008 | u | REDUCCION CONCENTRICA GALVA SEGMENTADO JG DECOR DP-25 CONAIRE D=355/200 (material) | 67.84 |
| 1MRC25009 | u | REDUCCION CONCENTRICA GALVA SEGMENTADO JG DECOR DP-25 CONAIRE D=355/250 (material) | 67.54 |
| 1MRC25010 | u | REDUCCION CONCENTRICA GALVA SEGMENTADO JG DECOR DP-25 CONAIRE D=355/300 (material) | 67.9 |
| 1MRC25011 | u | REDUCCION CONCENTRICA GALVA SEGMENTADO JG DECOR DP-25 CONAIRE D=400/150 (material) | 76.73 |
| 1MRC25012 | u | REDUCCION CONCENTRICA GALVA SEGMENTADO JG DECOR DP-25 CONAIRE D=400/200 (material) | 78.6 |
| 1MRC25013 | u | REDUCCION CONCENTRICA GALVA SEGMENTADO JG DECOR DP-25 CONAIRE D=400/250 (material) | 77.86 |
| 1MRC25014 | u | REDUCCION CONCENTRICA GALVA SEGMENTADO JG DECOR DP-25 CONAIRE D=400/300 (material) | 77.41 |
| 1MRC25015 | u | REDUCCION CONCENTRICA GALVA SEGMENTADO JG DECOR DP-25 CONAIRE D=400/355 (material) | 82.29 |
| 1MRC25016 | u | REDUCCION CONCENTRICA GALVA SEGMENTADO JG DECOR DP-25 CONAIRE D=450/150 (material) | 100.11 |
| 1MRC25017 | u | REDUCCION CONCENTRICA GALVA SEGMENTADO JG DECOR DP-25 CONAIRE D=450/200 (material) | 97.34 |
| 1MRC25018 | u | REDUCCION CONCENTRICA GALVA SEGMENTADO JG DECOR DP-25 CONAIRE D=450/250 (material) | 97.27 |
| 1MRC25019 | u | REDUCCION CONCENTRICA GALVA SEGMENTADO JG DECOR DP-25 CONAIRE D=450/300 (material) | 95.67 |
| 1MRC25020 | u | REDUCCION CONCENTRICA GALVA SEGMENTADO JG DECOR DP-25 CONAIRE D=450/355 (material) | 94.75 |
| 1MRC25021 | u | REDUCCION CONCENTRICA GALVA SEGMENTADO JG DECOR DP-25 CONAIRE D=450/400 (material) | 95.86 |
| 1MRC25022 | u | REDUCCION CONCENTRICA GALVA SEGMENTADO JG DECOR DP-25 CONAIRE D=500/200 (material) | 123.43 |
| 1MRC25023 | u | REDUCCION CONCENTRICA GALVA SEGMENTADO JG DECOR DP-25 CONAIRE D=500/250 (material) | 121.71 |
| 1MRC25024 | u | REDUCCION CONCENTRICA GALVA SEGMENTADO JG DECOR DP-25 CONAIRE D=500/300 (material) | 119.73 |
| 1MRC25025 | u | REDUCCION CONCENTRICA GALVA SEGMENTADO JG DECOR DP-25 CONAIRE D=500/355 (material) | 121.47 |
| 1MRC25026 | u | REDUCCION CONCENTRICA GALVA SEGMENTADO JG DECOR DP-25 CONAIRE D=500/400 (material) | 120.48 |
| 1MRC25027 | u | REDUCCION CONCENTRICA GALVA SEGMENTADO JG DECOR DP-25 CONAIRE D=500/450 (material) | 120.59 |
| 1MRC25028 | u | REDUCCION CONCENTRICA GALVA SEGMENTADO JG DECOR DP-25 CONAIRE D=560/200 (material) | 145.35 |
| 1MRC25029 | u | REDUCCION CONCENTRICA GALVA SEGMENTADO JG DECOR DP-25 CONAIRE D=560/250 (material) | 143.48 |
| 1MRC25030 | u | REDUCCION CONCENTRICA GALVA SEGMENTADO JG DECOR DP-25 CONAIRE D=560/300 (material) | 141.17 |
| 1MRC25031 | u | REDUCCION CONCENTRICA GALVA SEGMENTADO JG DECOR DP-25 CONAIRE D=560/355 (material) | 140.21 |
| 1MRC25032 | u | REDUCCION CONCENTRICA GALVA SEGMENTADO JG DECOR DP-25 CONAIRE D=560/400 (material) | 140.72 |
| 1MRC25033 | u | REDUCCION CONCENTRICA GALVA SEGMENTADO JG DECOR DP-25 CONAIRE D=560/450 (material) | 139.7 |
| 1MRC25034 | u | REDUCCION CONCENTRICA GALVA SEGMENTADO JG DECOR DP-25 CONAIRE D=560/500 (material) | 140.16 |

###### JGDHAL25TES TES

| Código | Ud | Descripción | Precio |
|---|---|---|---|
| 1MTS925001 | u | TE SIMPLE GALVA 90º SEGMENTADA JG DECOR DP-25 CONAIRE D=150/200 (material) | 57.55 |
| 1MTS925002 | u | TE SIMPLE GALVA 90º SEGMENTADA JG DECOR DP-25 CONAIRE D=200/250 (material) | 70.19 |
| 1MTS925003 | u | TE SIMPLE GALVA 90º SEGMENTADA JG DECOR DP-25 CONAIRE D=250/300 (material) | 81.03 |
| 1MTS925004 | u | TE SIMPLE GALVA 90º SEGMENTADA JG DECOR DP-25 CONAIRE D=300/355 (material) | 95.52 |
| 1MTS925005 | u | TE SIMPLE GALVA 90º SEGMENTADA JG DECOR DP-25 CONAIRE D=355/400 (material) | 121.69 |
| 1MTS925006 | u | TE SIMPLE GALVA 90º SEGMENTADA JG DECOR DP-25 CONAIRE D=400/450 (material) | 137.51 |
| 1MTS925007 | u | TE SIMPLE GALVA 90º SEGMENTADA JG DECOR DP-25 CONAIRE D=450/500 (material) | 174.56 |
| 1MTS925008 | u | TE SIMPLE GALVA 90º SEGMENTADA JG DECOR DP-25 CONAIRE D=500/560 (material) | 215.83 |
| 1MTS925009 | u | TE SIMPLE GALVA 90º SEGMENTADA JG DECOR DP-25 CONAIRE D=560/630 (material) | 249.21 |
| 1MTR925001 | u | TE REDUCIDA GALVA 90º SEGMENTADA JG DECOR DP-25 CONAIRE D=200/150 (material) | 65.28 |
| 1MTR925002 | u | TE REDUCIDA GALVA 90º SEGMENTADA JG DECOR DP-25 CONAIRE D=250/150 (material) | 77.79 |
| 1MTR925003 | u | TE REDUCIDA GALVA 90º SEGMENTADA JG DECOR DP-25 CONAIRE D=250/200 (material) | 81.34 |
| 1MTR925004 | u | TE REDUCIDA GALVA 90º SEGMENTADA JG DECOR DP-25 CONAIRE D=300/150 (material) | 93.66 |
| 1MTR925005 | u | TE REDUCIDA GALVA 90º SEGMENTADA JG DECOR DP-25 CONAIRE D=300/200 (material) | 96.53 |
| 1MTR925006 | u | TE REDUCIDA GALVA 90º SEGMENTADA JG DECOR DP-25 CONAIRE D=300/355 (material) | 100.03 |
| 1MTR925007 | u | TE REDUCIDA GALVA 90º SEGMENTADA JG DECOR DP-25 CONAIRE D=355/150 (material) | 120.22 |
| 1MTR925008 | u | TE REDUCIDA GALVA 90º SEGMENTADA JG DECOR DP-25 CONAIRE D=355/200 (material) | 123.21 |
| 1MTR925009 | u | TE REDUCIDA GALVA 90º SEGMENTADA JG DECOR DP-25 CONAIRE D=355/400 (material) | 126.21 |
| 1MTR925010 | u | TE REDUCIDA GALVA 90º SEGMENTADA JG DECOR DP-25 CONAIRE D=355/400 (material) | 129.2 |
| 1MTR925011 | u | TE REDUCIDA GALVA 90º SEGMENTADA JG DECOR DP-25 CONAIRE D=400/150 (material) | 145.74 |
| 1MTR925012 | u | TE REDUCIDA GALVA 90º SEGMENTADA JG DECOR DP-25 CONAIRE D=400/200 (material) | 148.73 |
| 1MTR925013 | u | TE REDUCIDA GALVA 90º SEGMENTADA JG DECOR DP-25 CONAIRE D=400/450 (material) | 151.73 |
| 1MTR925014 | u | TE REDUCIDA GALVA 90º SEGMENTADA JG DECOR DP-25 CONAIRE D=400/450 (material) | 154.72 |
| 1MTR925015 | u | TE REDUCIDA GALVA 90º SEGMENTADA JG DECOR DP-25 CONAIRE D=400/450 (material) | 161.11 |
| 1MTR925016 | u | TE REDUCIDA GALVA 90º SEGMENTADA JG DECOR DP-25 CONAIRE D=450/150 (material) | 185.44 |
| 1MTR925017 | u | TE REDUCIDA GALVA 90º SEGMENTADA JG DECOR DP-25 CONAIRE D=450/200 (material) | 188.8 |
| 1MTR925018 | u | TE REDUCIDA GALVA 90º SEGMENTADA JG DECOR DP-25 CONAIRE D=450/500 (material) | 192.16 |
| 1MTR925019 | u | TE REDUCIDA GALVA 90º SEGMENTADA JG DECOR DP-25 CONAIRE D=450/500 (material) | 195.52 |
| 1MTR925020 | u | TE REDUCIDA GALVA 90º SEGMENTADA JG DECOR DP-25 CONAIRE D=450/500 (material) | 198.88 |
| 1MTR925021 | u | TE REDUCIDA GALVA 90º SEGMENTADA JG DECOR DP-25 CONAIRE D=450/500 (material) | 202.24 |
| 1MTR925022 | u | TE REDUCIDA GALVA 90º SEGMENTADA JG DECOR DP-25 CONAIRE D=500/200 (material) | 227.01 |
| 1MTR925023 | u | TE REDUCIDA GALVA 90º SEGMENTADA JG DECOR DP-25 CONAIRE D=500/250 (material) | 232.33 |
| 1MTR925024 | u | TE REDUCIDA GALVA 90º SEGMENTADA JG DECOR DP-25 CONAIRE D=500/300 (material) | 236.09 |
| 1MTR925025 | u | TE REDUCIDA GALVA 90º SEGMENTADA JG DECOR DP-25 CONAIRE D=500/355 (material) | 243.25 |
| 1MTR925026 | u | TE REDUCIDA GALVA 90º SEGMENTADA JG DECOR DP-25 CONAIRE D=500/400 (material) | 247.01 |
| 1MTR925027 | u | TE REDUCIDA GALVA 90º SEGMENTADA JG DECOR DP-25 CONAIRE D=500/450 (material) | 251.66 |
| 1MTR925028 | u | TE REDUCIDA GALVA 90º SEGMENTADA JG DECOR DP-25 CONAIRE D=560/200 (material) | 264.03 |
| 1MTR925029 | u | TE REDUCIDA GALVA 90º SEGMENTADA JG DECOR DP-25 CONAIRE D=560/250 (material) | 268.12 |
| 1MTR925030 | u | TE REDUCIDA GALVA 90º SEGMENTADA JG DECOR DP-25 CONAIRE D=560/300 (material) | 273.24 |
| 1MTR925031 | u | TE REDUCIDA GALVA 90º SEGMENTADA JG DECOR DP-25 CONAIRE D=560/355 (material) | 277.35 |
| 1MTR925032 | u | TE REDUCIDA GALVA 90º SEGMENTADA JG DECOR DP-25 CONAIRE D=560/400 (material) | 283.72 |
| 1MTR925033 | u | TE REDUCIDA GALVA 90º SEGMENTADA JG DECOR DP-25 CONAIRE D=560/450 (material) | 287.84 |
| 1MTR925034 | u | TE REDUCIDA GALVA 90º SEGMENTADA JG DECOR DP-25 CONAIRE D=560/500 (material) | 292.52 |

###### JGDHAL25TA TAPAS

| Código | Ud | Descripción | Precio |
|---|---|---|---|
| 1MT25001 | u | TAPA CIEGA GALVA SEGMENTADA JG DECOR DP-25 CONAIRE D=150/200 (material) | 14.26 |
| 1MT25002 | u | TAPA CIEGA GALVA SEGMENTADA JG DECOR DP-25 CONAIRE D=200/250 (material) | 15.36 |
| 1MT25003 | u | TAPA CIEGA GALVA SEGMENTADA JG DECOR DP-25 CONAIRE D=250/300 (material) | 17.77 |
| 1MT25004 | u | TAPA CIEGA GALVA SEGMENTADA JG DECOR DP-25 CONAIRE D=300/355 (material) | 24.68 |
| 1MT25005 | u | TAPA CIEGA GALVA SEGMENTADA JG DECOR DP-25 CONAIRE D=355/400 (material) | 30.82 |
| 1MT25006 | u | TAPA CIEGA GALVA SEGMENTADA JG DECOR DP-25 CONAIRE D=400/450 (material) | 35.3 |
| 1MT25007 | u | TAPA CIEGA GALVA SEGMENTADA JG DECOR DP-25 CONAIRE D=450/500 (material) | 40.95 |
| 1MT25008 | u | TAPA CIEGA GALVA SEGMENTADA JG DECOR DP-25 CONAIRE D=500/560 (material) | 44.3 |
| 1MT25009 | u | TAPA CIEGA GALVA SEGMENTADA JG DECOR DP-25 CONAIRE D=560/630 (material) | 49.95 |

###### JGDECOHAL50 JG DECOR DP 50

###### JGDHAL50MR MODULOS RECTOS

| Código | Ud | Descripción | Precio |
|---|---|---|---|
| 1MMR1550001 | ml | TUBO LISO GALVA ST DECOR DP-50x1500 CONAIRE D=150/250 (material) | 45.28 |
| 1MMR1550002 | ml | TUBO LISO GALVA ST DECOR DP-50x1500 CONAIRE D=200/300 (material) | 55.03 |
| 1MMR1550003 | ml | TUBO LISO GALVA ST DECOR DP-50x1500 CONAIRE D=250/355 (material) | 63.41 |
| 1MMR1550004 | ml | TUBO LISO GALVA ST DECOR DP-50x1500 CONAIRE D=300/400 (material) | 73.61 |
| 1MMR1550005 | ml | TUBO LISO GALVA ST DECOR DP-50x1500 CONAIRE D=355/450 (material) | 85.94 |
| 1MMR1550006 | ml | TUBO LISO GALVA ST DECOR DP-50x1500 CONAIRE D=400/500 (material) | 99.16 |
| 1MMR1550007 | ml | TUBO LISO GALVA ST DECOR DP-50x1500 CONAIRE D=450/560 (material) | 107.29 |
| 1MMR1550008 | ml | TUBO LISO GALVA ST DECOR DP-50x1500 CONAIRE D=500/600 (material) | 123.92 |
| 1MMR1550009 | ml | TUBO LISO GALVA ST DECOR DP-50x1500 CONAIRE D=560 (material) | 0 |
| 1MMR1550010 | ml | TUBO LISO GALVA ST DECOR DP-50x1500 CONAIRE D=600/710 (material) | 149.68 |
| 1MMR1550011 | ml | TUBO LISO GALVA ST DECOR DP-50x1500 CONAIRE D=710/800 (material; 12/01/2018) | 0 |
| 1MMR1050001 | ml | TUBO LISO GALVA ST DECOR DP-50x1000 CONAIRE D=150/250 (material) | 30.22 |
| 1MMR1050002 | ml | TUBO LISO GALVA ST DECOR DP-50x1000 CONAIRE D=200/300 (material) | 36.73 |
| 1MMR1050003 | ml | TUBO LISO GALVA ST DECOR DP-50x1000 CONAIRE D=250/355 (material) | 42.31 |
| 1MMR1050004 | ml | TUBO LISO GALVA ST DECOR DP-50x1000 CONAIRE D=300/400 (material) | 48.83 |
| 1MMR1050005 | ml | TUBO LISO GALVA ST DECOR DP-50x1000 CONAIRE D=355/450 (material) | 57.05 |
| 1MMR1050006 | ml | TUBO LISO GALVA ST DECOR DP-50x1000 CONAIRE D=400/500 (material) | 63.15 |
| 1MMR1050007 | ml | TUBO LISO GALVA ST DECOR DP-50x1000 CONAIRE D=450/560 (material) | 69.92 |
| 1MMR1050008 | ml | TUBO LISO GALVA ST DECOR DP-50x1000 CONAIRE D=500/600 (material) | 81 |
| 1MMR1050009 | ml | TUBO LISO GALVA ST DECOR DP-50x1000 CONAIRE D=560 (material) | 0 |
| 1MMR1050010 | ml | TUBO LISO GALVA ST DECOR DP-50x1000 CONAIRE D=600/710 (material) | 96.55 |
| 1MMR1050011 | ml | TUBO LISO GALVA ST DECOR DP-50x1000 CONAIRE D=710/800 (material; 12/01/2018) | 0 |
| 1MMR550001 | ml | TUBO LISO GALVA ST DECOR DP-50x500 CONAIRE D=150/250 (material) | 16.07 |
| 1MMR550002 | ml | TUBO LISO GALVA ST DECOR DP-50x500 CONAIRE D=200/300 (material) | 19.32 |
| 1MMR550003 | ml | TUBO LISO GALVA ST DECOR DP-50x500 CONAIRE D=250/355 (material) | 22.11 |
| 1MMR550004 | ml | TUBO LISO GALVA ST DECOR DP-50x500 CONAIRE D=300/400 (material) | 26.4 |
| 1MMR550005 | ml | TUBO LISO GALVA ST DECOR DP-50x500 CONAIRE D=355/450 (material) | 30.51 |
| 1MMR550006 | ml | TUBO LISO GALVA ST DECOR DP-50x500 CONAIRE D=400/500 (material) | 33.57 |
| 1MMR550007 | ml | TUBO LISO GALVA ST DECOR DP-50x500 CONAIRE D=450/560 (material) | 37.13 |
| 1MMR550008 | ml | TUBO LISO GALVA ST DECOR DP-50x500 CONAIRE D=500/600 (material) | 42.67 |
| 1MMR550009 | ml | TUBO LISO GALVA ST DECOR DP-50x500 CONAIRE D=560 (material) | 0 |
| 1MMR350010 | ml | TUBO LISO GALVA ST DECOR DP-50x500 CONAIRE D=600/710 (material) | 0 |
| 1MMR350011 | ml | TUBO LISO GALVA ST DECOR DP-50x500 CONAIRE D=710/800 (material; 12/01/2018) | 0 |
| 1MMR1550012 | ml | TUBO LISO GALVA ST DECOR DP-50x1500 CONAIRE D=800/900 (material) | 214.03 |
| 1MMR1550013 | ml | TUBO LISO GALVA ST DECOR DP-50x1500 CONAIRE D=900/1000 (material) | 0 |
| 1MMR1550014 | ml | TUBO LISO GALVA ST DECOR DP-50x1500 CONAIRE D=1000/1120 (material) | 0 |
| 1MMR1550015 | ml | TUBO LISO GALVA ST DECOR DP-50x1500 CONAIRE D=1120/1250 (material) | 0 |
| 1MMR1550016 | ml | TUBO LISO GALVA ST DECOR DP-50x1500 CONAIRE D=1250/1350 (material) | 0 |

###### JGDHAL50COD CODOS

| Código | Ud | Descripción | Precio |
|---|---|---|---|
| 1MCO450001 | u | CODO GALVA 45º SEGMENTADO JG DECOR DP-50 CONAIRE D=150/250 (material) | 32.24 |
| 1MCO450002 | u | CODO GALVA 45º SEGMENTADO JG DECOR DP-50 CONAIRE D=200/300 (material) | 35.29 |
| 1MCO450003 | u | CODO GALVA 45º SEGMENTADO JG DECOR DP-50 CONAIRE D=250/355 (material) | 43.68 |
| 1MCO450004 | u | CODO GALVA 45º SEGMENTADO JG DECOR DP-50 CONAIRE D=300/400 (material) | 52.36 |
| 1MCO450005 | u | CODO GALVA 45º SEGMENTADO JG DECOR DP-50 CONAIRE D=355/450 (material) | 62.51 |
| 1MCO450006 | u | CODO GALVA 45º SEGMENTADO JG DECOR DP-50 CONAIRE D=400/500 (material) | 80.33 |
| 1MCO450007 | u | CODO GALVA 45º SEGMENTADO JG DECOR DP-50 CONAIRE D=450/560 (material) | 92.65 |
| 1MCO450008 | u | CODO GALVA 45º SEGMENTADO JG DECOR DP-50 CONAIRE D=500/600 (material) | 113.47 |
| 1MCO450009 | u | CODO GALVA 45º SEGMENTADO JG DECOR DP-50 CONAIRE D=560 (material) | 0 |
| 1MCO450010 | u | CODO GALVA 45º SEGMENTADO JG DECOR DP-50 CONAIRE D=600/710 (material) | 153.24 |
| 1MCO950001 | u | CODO GALVA 90º SEGMENTADO JG DECOR DP-50 CONAIRE D=150/250 (material) | 52.11 |
| 1MCO950002 | u | CODO GALVA 90º SEGMENTADO JG DECOR DP-50 CONAIRE D=200/300 (material) | 58.59 |
| 1MCO950003 | u | CODO GALVA 90º SEGMENTADO JG DECOR DP-50 CONAIRE D=250/355 (material) | 74.24 |
| 1MCO950004 | u | CODO GALVA 90º SEGMENTADO JG DECOR DP-50 CONAIRE D=300/400 (material) | 87.6 |
| 1MCO950005 | u | CODO GALVA 90º SEGMENTADO JG DECOR DP-50 CONAIRE D=355/450 (material) | 106.79 |
| 1MCO950006 | u | CODO GALVA 90º SEGMENTADO JG DECOR DP-50 CONAIRE D=400/500 (material) | 133.03 |
| 1MCO950007 | u | CODO GALVA 90º SEGMENTADO JG DECOR DP-50 CONAIRE D=450/560 (material) | 157.21 |
| 1MCO950008 | u | CODO GALVA 90º SEGMENTADO JG DECOR DP-50 CONAIRE D=500/600 (material) | 189.12 |
| 1MCO950009 | u | CODO GALVA 90º SEGMENTADO JG DECOR DP-50 CONAIRE D=560 (material) | 0 |
| 1MCO950010 | u | CODO GALVA 90º SEGMENTADO JG DECOR DP-50 CONAIRE D=600/710 (material) | 249.21 |

###### JGDHAL50RE REDUCCIONES

| Código | Ud | Descripción | Precio |
|---|---|---|---|
| 1MRC50001 | u | REDUCCION CONCENTRICA GALVA SEGMENTADO JG DECOR DP-50 CONAIRE D=200/250 (material) | 41.33 |
| 1MRC50002 | u | REDUCCION CONCENTRICA GALVA SEGMENTADO JG DECOR DP-50 CONAIRE D=250/250 (material) | 48.47 |
| 1MRC50003 | u | REDUCCION CONCENTRICA GALVA SEGMENTADO JG DECOR DP-50 CONAIRE D=250/300 (material) | 48.39 |
| 1MRC50004 | u | REDUCCION CONCENTRICA GALVA SEGMENTADO JG DECOR DP-50 CONAIRE D=300/250 (material) | 58.91 |
| 1MRC50005 | u | REDUCCION CONCENTRICA GALVA SEGMENTADO JG DECOR DP-50 CONAIRE D=300/300 (material) | 58.81 |
| 1MRC50006 | u | REDUCCION CONCENTRICA GALVA SEGMENTADO JG DECOR DP-50 CONAIRE D=300/250 (material) | 59.27 |
| 1MRC50007 | u | REDUCCION CONCENTRICA GALVA SEGMENTADO JG DECOR DP-50 CONAIRE D=355/250 (material) | 70.65 |
| 1MRC50008 | u | REDUCCION CONCENTRICA GALVA SEGMENTADO JG DECOR DP-50 CONAIRE D=355/300 (material) | 69.89 |
| 1MRC50009 | u | REDUCCION CONCENTRICA GALVA SEGMENTADO JG DECOR DP-50 CONAIRE D=355/250 (material) | 69.33 |
| 1MRC50010 | u | REDUCCION CONCENTRICA GALVA SEGMENTADO JG DECOR DP-50 CONAIRE D=355/300 (material) | 70.56 |
| 1MRC50011 | u | REDUCCION CONCENTRICA GALVA SEGMENTADO JG DECOR DP-50 CONAIRE D=400/250 (material) | 88.14 |
| 1MRC50012 | u | REDUCCION CONCENTRICA GALVA SEGMENTADO JG DECOR DP-50 CONAIRE D=400/300 (material) | 86.93 |
| 1MRC50013 | u | REDUCCION CONCENTRICA GALVA SEGMENTADO JG DECOR DP-50 CONAIRE D=400/250 (material) | 85.65 |
| 1MRC50014 | u | REDUCCION CONCENTRICA GALVA SEGMENTADO JG DECOR DP-50 CONAIRE D=400/300 (material) | 84.96 |
| 1MRC50015 | u | REDUCCION CONCENTRICA GALVA SEGMENTADO JG DECOR DP-50 CONAIRE D=400/355 (material) | 88.49 |
| 1MRC50016 | u | REDUCCION CONCENTRICA GALVA SEGMENTADO JG DECOR DP-50 CONAIRE D=450/250 (material) | 108.05 |
| 1MRC50017 | u | REDUCCION CONCENTRICA GALVA SEGMENTADO JG DECOR DP-50 CONAIRE D=450/300 (material) | 105.37 |
| 1MRC50018 | u | REDUCCION CONCENTRICA GALVA SEGMENTADO JG DECOR DP-50 CONAIRE D=450/250 (material) | 105.41 |
| 1MRC50019 | u | REDUCCION CONCENTRICA GALVA SEGMENTADO JG DECOR DP-50 CONAIRE D=450/300 (material) | 104.29 |
| 1MRC50020 | u | REDUCCION CONCENTRICA GALVA SEGMENTADO JG DECOR DP-50 CONAIRE D=450/355 (material) | 103.57 |
| 1MRC50021 | u | REDUCCION CONCENTRICA GALVA SEGMENTADO JG DECOR DP-50 CONAIRE D=450/400 (material) | 104.93 |
| 1MRC50022 | u | REDUCCION CONCENTRICA GALVA SEGMENTADO JG DECOR DP-50 CONAIRE D=500/300 (material) | 126.56 |
| 1MRC50023 | u | REDUCCION CONCENTRICA GALVA SEGMENTADO JG DECOR DP-50 CONAIRE D=500/250 (material) | 124.38 |
| 1MRC50024 | u | REDUCCION CONCENTRICA GALVA SEGMENTADO JG DECOR DP-50 CONAIRE D=500/300 (material) | 123.54 |
| 1MRC50025 | u | REDUCCION CONCENTRICA GALVA SEGMENTADO JG DECOR DP-50 CONAIRE D=500/355 (material) | 125.02 |
| 1MRC50026 | u | REDUCCION CONCENTRICA GALVA SEGMENTADO JG DECOR DP-50 CONAIRE D=500/400 (material) | 123.95 |
| 1MRC50027 | u | REDUCCION CONCENTRICA GALVA SEGMENTADO JG DECOR DP-50 CONAIRE D=500/450 (material) | 124.22 |
| 1MRC50028 | u | REDUCCION CONCENTRICA GALVA SEGMENTADO JG DECOR DP-50 CONAIRE D=560/300 (material) | 150.09 |
| 1MRC50029 | u | REDUCCION CONCENTRICA GALVA SEGMENTADO JG DECOR DP-50 CONAIRE D=560/250 (material) | 148.46 |
| 1MRC50030 | u | REDUCCION CONCENTRICA GALVA SEGMENTADO JG DECOR DP-50 CONAIRE D=560/300 (material) | 146.91 |
| 1MRC50031 | u | REDUCCION CONCENTRICA GALVA SEGMENTADO JG DECOR DP-50 CONAIRE D=560/355 (material) | 145.32 |
| 1MRC50032 | u | REDUCCION CONCENTRICA GALVA SEGMENTADO JG DECOR DP-50 CONAIRE D=560/400 (material) | 132.88 |
| 1MRC50033 | u | REDUCCION CONCENTRICA GALVA SEGMENTADO JG DECOR DP-50 CONAIRE D=560/450 (material) | 146.58 |
| 1MRC50034 | u | REDUCCION CONCENTRICA GALVA SEGMENTADO JG DECOR DP-50 CONAIRE D=560/500 (material) | 131.22 |
| 1MRC50035 | u | REDUCCION CONCENTRICA GALVA SEGMENTADO JG DECOR DP-50 CONAIRE D=600/300 (material) | 169.85 |
| 1MRC50036 | u | REDUCCION CONCENTRICA GALVA SEGMENTADO JG DECOR DP-50 CONAIRE D=600/250 (material) | 171.64 |
| 1MRC50037 | u | REDUCCION CONCENTRICA GALVA SEGMENTADO JG DECOR DP-50 CONAIRE D=600/300 (material) | 163.95 |
| 1MRC50038 | u | REDUCCION CONCENTRICA GALVA SEGMENTADO JG DECOR DP-50 CONAIRE D=600/355 (material) | 166.5 |
| 1MRC50039 | u | REDUCCION CONCENTRICA GALVA SEGMENTADO JG DECOR DP-50 CONAIRE D=600/400 (material) | 165.23 |
| 1MRC50040 | u | REDUCCION CONCENTRICA GALVA SEGMENTADO JG DECOR DP-50 CONAIRE D=600/450 (material) | 163.05 |
| 1MRC50041 | u | REDUCCION CONCENTRICA GALVA SEGMENTADO JG DECOR DP-50 CONAIRE D=600/500 (material) | 165.57 |

###### JGDHAL50TE TES

| Código | Ud | Descripción | Precio |
|---|---|---|---|
| 1MTS950001 | u | TE SIMPLE GALVA 90º SEGMENTADA JG DECOR DP-50 CONAIRE D=150/250 (material) | 63.83 |
| 1MTS950002 | u | TE SIMPLE GALVA 90º SEGMENTADA JG DECOR DP-50 CONAIRE D=200/300 (material) | 69.45 |
| 1MTS950003 | u | TE SIMPLE GALVA 90º SEGMENTADA JG DECOR DP-50 CONAIRE D=250/355 (material) | 91.17 |
| 1MTS950004 | u | TE SIMPLE GALVA 90º SEGMENTADA JG DECOR DP-50 CONAIRE D=300/400 (material) | 104.91 |
| 1MTS950005 | u | TE SIMPLE GALVA 90º SEGMENTADA JG DECOR DP-50 CONAIRE D=355/450 (material) | 122.26 |
| 1MTS950006 | u | TE SIMPLE GALVA 90º SEGMENTADA JG DECOR DP-50 CONAIRE D=400/50 (material) | 160.72 |
| 1MTS950007 | u | TE SIMPLE GALVA 90º SEGMENTADA JG DECOR DP-50 CONAIRE D=450/560 (material) | 183.98 |
| 1MTS950008 | u | TE SIMPLE GALVA 90º SEGMENTADA JG DECOR DP-50 CONAIRE D=500/600 (material) | 225.05 |
| 1MTS950009 | u | TE SIMPLE GALVA 90º SEGMENTADA JG DECOR DP-50 CONAIRE D=560 (material) | 0 |
| 1MTS950010 | u | TE SIMPLE GALVA 90º SEGMENTADA JG DECOR DP-50 CONAIRE D=600/710 (material) | 296.47 |
| 1MTR950001 | u | TE REDUCIDA GALVA 90º SEGMENTADA JG DECOR DP-50 D/CONAIRE D=200/250 (material) | 74.31 |
| 1MTR950002 | u | TE REDUCIDA GALVA 90º SEGMENTADA JG DECOR DP-50 D/CONAIRE D=250/250 (material) | 86.65 |
| 1MTR950003 | u | TE REDUCIDA GALVA 90º SEGMENTADA JG DECOR DP-50 D/CONAIRE D=250/300 (material) | 89.13 |
| 1MTR950004 | u | TE REDUCIDA GALVA 90º SEGMENTADA JG DECOR DP-50 D/CONAIRE D=300/250 (material) | 107.59 |
| 1MTR950005 | u | TE REDUCIDA GALVA 90º SEGMENTADA JG DECOR DP-50 D/CONAIRE D=300/300 (material) | 110.26 |
| 1MTR950006 | u | TE REDUCIDA GALVA 90º SEGMENTADA JG DECOR DP-50 D/CONAIRE D=300/250 (material) | 113.57 |
| 1MTR950007 | u | TE REDUCIDA GALVA 90º SEGMENTADA JG DECOR DP-50 D/CONAIRE D=355/250 (material) | 129.04 |
| 1MTR950008 | u | TE REDUCIDA GALVA 90º SEGMENTADA JG DECOR DP-50 D/CONAIRE D=355/300 (material) | 131.84 |
| 1MTR950009 | u | TE REDUCIDA GALVA 90º SEGMENTADA JG DECOR DP-50 D/CONAIRE D=355/250 (material) | 134.64 |
| 1MTR950010 | u | TE REDUCIDA GALVA 90º SEGMENTADA JG DECOR DP-50 D/CONAIRE D=355/300 (material) | 137.44 |
| 1MTR950011 | u | TE REDUCIDA GALVA 90º SEGMENTADA JG DECOR DP-50 D/CONAIRE D=400/250 (material) | 169.31 |
| 1MTR950012 | u | TE REDUCIDA GALVA 90º SEGMENTADA JG DECOR DP-50 D/CONAIRE D=400/300 (material) | 172.47 |
| 1MTR950013 | u | TE REDUCIDA GALVA 90º SEGMENTADA JG DECOR DP-50 D/CONAIRE D=400/250 (material) | 175.64 |
| 1MTR950014 | u | TE REDUCIDA GALVA 90º SEGMENTADA JG DECOR DP-50 D/CONAIRE D=400/300 (material) | 178.8 |
| 1MTR950015 | u | TE REDUCIDA GALVA 90º SEGMENTADA JG DECOR DP-50 D/CONAIRE D=400/355 (material) | 185.36 |
| 1MTR950016 | u | TE REDUCIDA GALVA 90º SEGMENTADA JG DECOR DP-50 D/CONAIRE D=450/250 (material) | 192.79 |
| 1MTR950017 | u | TE REDUCIDA GALVA 90º SEGMENTADA JG DECOR DP-50 D/CONAIRE D=450/300 (material) | 197.42 |
| 1MTR950018 | u | TE REDUCIDA GALVA 90º SEGMENTADA JG DECOR DP-50 D/CONAIRE D=450/250 (material) | 200.62 |
| 1MTR950019 | u | TE REDUCIDA GALVA 90º SEGMENTADA JG DECOR DP-50 D/CONAIRE D=450/300 (material) | 203.82 |
| 1MTR950020 | u | TE REDUCIDA GALVA 90º SEGMENTADA JG DECOR DP-50 D/CONAIRE D=450/355 (material) | 207.01 |
| 1MTR950021 | u | TE REDUCIDA GALVA 90º SEGMENTADA JG DECOR DP-50 D/CONAIRE D=450/400 (material) | 211.03 |
| 1MTR950022 | u | TE REDUCIDA GALVA 90º SEGMENTADA JG DECOR DP-50 D/CONAIRE D=500/300 (material) | 244.14 |
| 1MTR950023 | u | TE REDUCIDA GALVA 90º SEGMENTADA JG DECOR DP-50 D/CONAIRE D=500/250 (material) | 248 |
| 1MTR950024 | u | TE REDUCIDA GALVA 90º SEGMENTADA JG DECOR DP-50 D/CONAIRE D=500/300 (material) | 251.87 |
| 1MTR950025 | u | TE REDUCIDA GALVA 90º SEGMENTADA JG DECOR DP-50 D/CONAIRE D=500/355 (material) | 259.12 |
| 1MTR950026 | u | TE REDUCIDA GALVA 90º SEGMENTADA JG DECOR DP-50 D/CONAIRE D=500/400 (material) | 262.99 |
| 1MTR950027 | u | TE REDUCIDA GALVA 90º SEGMENTADA JG DECOR DP-50 D/CONAIRE D=500/450 (material) | 266.85 |
| 1MTR950028 | u | TE REDUCIDA GALVA 90º SEGMENTADA JG DECOR DP-50 D/CONAIRE D=560/300 (material) | 273.12 |
| 1MTR950029 | u | TE REDUCIDA GALVA 90º SEGMENTADA JG DECOR DP-50 D/CONAIRE D=560/250 (material) | 276.98 |
| 1MTR950030 | u | TE REDUCIDA GALVA 90º SEGMENTADA JG DECOR DP-50 D/CONAIRE D=560/300 (material) | 281.88 |
| 1MTR950031 | u | TE REDUCIDA GALVA 90º SEGMENTADA JG DECOR DP-50 D/CONAIRE D=560/355 (material) | 285.77 |
| 1MTR950032 | u | TE REDUCIDA GALVA 90º SEGMENTADA JG DECOR DP-50 D/CONAIRE D=560/400 (material) | 291.91 |
| 1MTR950033 | u | TE REDUCIDA GALVA 90º SEGMENTADA JG DECOR DP-50 D/CONAIRE D=560/450 (material) | 295.8 |
| 1MTR950034 | u | TE REDUCIDA GALVA 90º SEGMENTADA JG DECOR DP-50 D/CONAIRE D=560/500 (material) | 300.26 |
| 1MTR950035 | u | TE REDUCIDA GALVA 90º SEGMENTADA JG DECOR DP-50 D/CONAIRE D=600/300 (material) | 318.08 |
| 1MTR950036 | u | TE REDUCIDA GALVA 90º SEGMENTADA JG DECOR DP-50 D/CONAIRE D=600/250 (material) | 322.18 |
| 1MTR950037 | u | TE REDUCIDA GALVA 90º SEGMENTADA JG DECOR DP-50 D/CONAIRE D=600/300 (material) | 326.27 |
| 1MTR950038 | u | TE REDUCIDA GALVA 90º SEGMENTADA JG DECOR DP-50 D/CONAIRE D=600/355 (material) | 327.97 |
| 1MTR950039 | u | TE REDUCIDA GALVA 90º SEGMENTADA JG DECOR DP-50 D/CONAIRE D=600/400 (material) | 334.47 |
| 1MTR950040 | u | TE REDUCIDA GALVA 90º SEGMENTADA JG DECOR DP-50 D/CONAIRE D=600/450 (material) | 338.57 |
| 1MTR950041 | u | TE REDUCIDA GALVA 90º SEGMENTADA JG DECOR DP-50 D/CONAIRE D=600/500 (material) | 342.67 |
| 1MTR950042 | u | TE REDUCIDA GALVA 90º SEGMENTADA JG DECOR DP-50 D/CONAIRE D=600/560 (material) | 346.77 |

###### JGDHAL50TA TAPAS

| Código | Ud | Descripción | Precio |
|---|---|---|---|
| 1MT50001 | u | TAPA CIEGA GALVA SEGMENTADA JG DECOR DP-50 CONAIRE D=150/250 (material) | 14.38 |
| 1MT50002 | u | TAPA CIEGA GALVA SEGMENTADA JG DECOR DP-50 CONAIRE D=200/300 (material) | 15.77 |
| 1MT50003 | u | TAPA CIEGA GALVA SEGMENTADA JG DECOR DP-50 CONAIRE D=250/355 (material) | 19.03 |
| 1MT50004 | u | TAPA CIEGA GALVA SEGMENTADA JG DECOR DP-50 CONAIRE D=300/400 (material) | 24.29 |
| 1MT50005 | u | TAPA CIEGA GALVA SEGMENTADA JG DECOR DP-50 CONAIRE D=355/450 (material) | 30.48 |
| 1MT50006 | u | TAPA CIEGA GALVA SEGMENTADA JG DECOR DP-50 CONAIRE D=400/500 (material) | 33.53 |
| 1MT50007 | u | TAPA CIEGA GALVA SEGMENTADA JG DECOR DP-50 CONAIRE D=450/560 (material) | 40.5 |
| 1MT50008 | u | TAPA CIEGA GALVA SEGMENTADA JG DECOR DP-50 CONAIRE D=500/600 (material) | 42.95 |
| 1MT50009 | u | TAPA CIEGA GALVA SEGMENTADA JG DECOR DP-50 CONAIRE D=560 (material) | 0 |
| 1MT50010 | u | TAPA CIEGA GALVA SEGMENTADA JG DECOR DP-50 CONAIRE D=600/710 (material) | 56.94 |

###### 0303010111 JG FIRE PROTECT W

###### JGFIPR30 JG FIRE PROTECT 30 mm

###### JGFIPR30MR Modulos rectos

###### JGFIPR30MR30 3000

| Código | Ud | Descripción | Precio |
|---|---|---|---|
| 30WMR30001 | ml | TUBO HELICOIDAL GALVA 3000 30 JG FIRE PROTECT W CONAIRE D=150 (material) | 128.43 |
| 30WMR30002 | ml | TUBO HELICOIDAL GALVA 3000 30 JG FIRE PROTECT W CONAIRE D=200 (material) | 170.01 |
| 30WMR30003 | ml | TUBO HELICOIDAL GALVA 3000 30 JG FIRE PROTECT W CONAIRE D=250 (material) | 204.71 |
| 30WMR30004 | ml | TUBO HELICOIDAL GALVA 3000 30 JG FIRE PROTECT W CONAIRE D=300 (material) | 243.29 |
| 30WMR30005 | ml | TUBO HELICOIDAL GALVA 3000 30 JG FIRE PROTECT W CONAIRE D=355 (material) | 294.2 |
| 30WMR30006 | ml | TUBO HELICOIDAL GALVA 3000 30 JG FIRE PROTECT W CONAIRE D=400 (material) | 332.87 |
| 30WMR30007 | ml | TUBO HELICOIDAL GALVA 3000 30 JG FIRE PROTECT W CONAIRE D=450 (material) | 374.96 |
| 30WMR30008 | ml | TUBO HELICOIDAL GALVA 3000 30 JG FIRE PROTECT W CONAIRE D=500 (material) | 429 |
| 30WMR30009 | ml | TUBO HELICOIDAL GALVA 3000 30 JG FIRE PROTECT W CONAIRE D=560 (material) | 480.87 |
| 30WMR30010 | ml | TUBO HELICOIDAL GALVA 3000 30 JG FIRE PROTECT W CONAIRE D=600 (material) | 515.82 |

###### JGFIPR30MR24 2400

| Código | Ud | Descripción | Precio |
|---|---|---|---|
| 30WMR24001 | ml | TUBO HELICOIDAL GALVA 2400 30 JG FIRE PROTECT W CONAIRE D=150 (material) | 110.83 |
| 30WMR24002 | ml | TUBO HELICOIDAL GALVA 2400 30 JG FIRE PROTECT W CONAIRE D=200 (material) | 146.87 |
| 30WMR24003 | ml | TUBO HELICOIDAL GALVA 2400 30 JG FIRE PROTECT W CONAIRE D=250 (material) | 176.92 |
| 30WMR24004 | ml | TUBO HELICOIDAL GALVA 2400 30 JG FIRE PROTECT W CONAIRE D=300 (material) | 210.28 |
| 30WMR24005 | ml | TUBO HELICOIDAL GALVA 2400 30 JG FIRE PROTECT W CONAIRE D=355 (material) | 254.39 |
| 30WMR24006 | ml | TUBO HELICOIDAL GALVA 2400 30 JG FIRE PROTECT W CONAIRE D=400 (material) | 287.78 |
| 30WMR24007 | ml | TUBO HELICOIDAL GALVA 2400 30 JG FIRE PROTECT W CONAIRE D=450 (material) | 324.16 |
| 30WMR24008 | ml | TUBO HELICOIDAL GALVA 2400 30 JG FIRE PROTECT W CONAIRE D=500 (material) | 370.95 |
| 30WMR24009 | ml | TUBO HELICOIDAL GALVA 2400 30 JG FIRE PROTECT W CONAIRE D=560 (material) | 415.81 |
| 30WMR24010 | ml | TUBO HELICOIDAL GALVA 2400 30 JG FIRE PROTECT W CONAIRE D=600 (material) | 446.01 |

###### JGFIPR30MR18 1800

| Código | Ud | Descripción | Precio |
|---|---|---|---|
| 30WMR18001 | ml | TUBO HELICOIDAL GALVA 1800 30 JG FIRE PROTECT W CONAIRE D=150 (material) | 86.9 |
| 30WMR18002 | ml | TUBO HELICOIDAL GALVA 1800 30 JG FIRE PROTECT W CONAIRE D=200 (material) | 114.62 |
| 30WMR18003 | ml | TUBO HELICOIDAL GALVA 1800 30 JG FIRE PROTECT W CONAIRE D=250 (material) | 137.82 |
| 30WMR18004 | ml | TUBO HELICOIDAL GALVA 1800 30 JG FIRE PROTECT W CONAIRE D=300 (material) | 163.73 |
| 30WMR18005 | ml | TUBO HELICOIDAL GALVA 1800 30 JG FIRE PROTECT W CONAIRE D=355 (material) | 197.74 |
| 30WMR18006 | ml | TUBO HELICOIDAL GALVA 1800 30 JG FIRE PROTECT W CONAIRE D=400 (material) | 223.84 |
| 30WMR18007 | ml | TUBO HELICOIDAL GALVA 1800 30 JG FIRE PROTECT W CONAIRE D=450 (material) | 252.16 |
| 30WMR18008 | ml | TUBO HELICOIDAL GALVA 1800 30 JG FIRE PROTECT W CONAIRE D=500 (material) | 288.31 |
| 30WMR18009 | ml | TUBO HELICOIDAL GALVA 1800 30 JG FIRE PROTECT W CONAIRE D=560 (material) | 323.15 |
| 30WMR18010 | ml | TUBO HELICOIDAL GALVA 1800 30 JG FIRE PROTECT W CONAIRE D=600 (material) | 346.71 |

###### JGFIPR30MR12 1200

| Código | Ud | Descripción | Precio |
|---|---|---|---|
| 30WMR12001 | ml | TUBO HELICOIDAL GALVA 1200 30 JG FIRE PROTECT W CONAIRE D=150 (material) | 61.57 |
| 30WMR12002 | ml | TUBO HELICOIDAL GALVA 1200 30 JG FIRE PROTECT W CONAIRE D=200 (material) | 80.98 |
| 30WMR12003 | ml | TUBO HELICOIDAL GALVA 1200 30 JG FIRE PROTECT W CONAIRE D=250 (material) | 97.25 |
| 30WMR12004 | ml | TUBO HELICOIDAL GALVA 1200 30 JG FIRE PROTECT W CONAIRE D=300 (material) | 115.5 |
| 30WMR12005 | ml | TUBO HELICOIDAL GALVA 1200 30 JG FIRE PROTECT W CONAIRE D=355 (material) | 139.34 |
| 30WMR12006 | ml | TUBO HELICOIDAL GALVA 1200 30 JG FIRE PROTECT W CONAIRE D=400 (material) | 157.8 |
| 30WMR12007 | ml | TUBO HELICOIDAL GALVA 1200 30 JG FIRE PROTECT W CONAIRE D=450 (material) | 177.77 |
| 30WMR12008 | ml | TUBO HELICOIDAL GALVA 1200 30 JG FIRE PROTECT W CONAIRE D=500 (material) | 203.15 |
| 30WMR12009 | ml | TUBO HELICOIDAL GALVA 1200 30 JG FIRE PROTECT W CONAIRE D=560 (material) | 227.68 |
| 30WMR12010 | ml | TUBO HELICOIDAL GALVA 1200 30 JG FIRE PROTECT W CONAIRE D=600 (material) | 244.32 |

###### JGFIPR30MR06 600

| Código | Ud | Descripción | Precio |
|---|---|---|---|
| 30WMR6001 | ml | TUBO HELICOIDAL GALVA 600 30 JG FIRE PROTECT W CONAIRE D=150 (material) | 37.07 |
| 30WMR6002 | ml | TUBO HELICOIDAL GALVA 600 30 JG FIRE PROTECT W CONAIRE D=200 (material) | 48.15 |
| 30WMR6003 | ml | TUBO HELICOIDAL GALVA 600 30 JG FIRE PROTECT W CONAIRE D=250 (material) | 57.55 |
| 30WMR6004 | ml | TUBO HELICOIDAL GALVA 600 30 JG FIRE PROTECT W CONAIRE D=300 (material) | 68.26 |
| 30WMR6005 | ml | TUBO HELICOIDAL GALVA 600 30 JG FIRE PROTECT W CONAIRE D=355 (material) | 81.98 |
| 30WMR6006 | ml | TUBO HELICOIDAL GALVA 600 30 JG FIRE PROTECT W CONAIRE D=400 (material) | 92.99 |
| 30WMR6007 | ml | TUBO HELICOIDAL GALVA 600 30 JG FIRE PROTECT W CONAIRE D=450 (material) | 104.78 |
| 30WMR6008 | ml | TUBO HELICOIDAL GALVA 600 30 JG FIRE PROTECT W CONAIRE D=500 (material) | 119.47 |
| 30WMR6009 | ml | TUBO HELICOIDAL GALVA 600 30 JG FIRE PROTECT W CONAIRE D=560 (material) | 133.87 |
| 30WMR6010 | ml | TUBO HELICOIDAL GALVA 600 30 JG FIRE PROTECT W CONAIRE D=600 (material) | 143.75 |

###### JGFIPR30CO Codos

###### JGFIPR30CO45 45º

| Código | Ud | Descripción | Precio |
|---|---|---|---|
| 30WCO4001 | u | CODO GALVA 45º SEGMENTADO 30 JG FIRE PROTECT W CONAIRE D=150 (material) | 31.96 |
| 30WCO4002 | u | CODO GALVA 45º SEGMENTADO 30 JG FIRE PROTECT W CONAIRE D=200 (material) | 35.44 |
| 30WCO4003 | u | CODO GALVA 45º SEGMENTADO 30 JG FIRE PROTECT W CONAIRE D=250 (material) | 49.21 |
| 30WCO4004 | u | CODO GALVA 45º SEGMENTADO 30 JG FIRE PROTECT W CONAIRE D=300 (material) | 62.11 |
| 30WCO4005 | u | CODO GALVA 45º SEGMENTADO 30 JG FIRE PROTECT W CONAIRE D=355 (material) | 73.39 |
| 30WCO4006 | u | CODO GALVA 45º SEGMENTADO 30 JG FIRE PROTECT W CONAIRE D=400 (material) | 91.14 |
| 30WCO4007 | u | CODO GALVA 45º SEGMENTADO 30 JG FIRE PROTECT W CONAIRE D=450 (material) | 109.79 |
| 30WCO4008 | u | CODO GALVA 45º SEGMENTADO 30 JG FIRE PROTECT W CONAIRE D=500 (material) | 130.03 |
| 30WCO4009 | u | CODO GALVA 45º SEGMENTADO 30 JG FIRE PROTECT W CONAIRE D=560 (material) | 143.24 |
| 30WCO4010 | u | CODO GALVA 45º SEGMENTADO 30 JG FIRE PROTECT W CONAIRE D=600 (material) | 172.65 |

###### JGFIPR30CO90 90º

| Código | Ud | Descripción | Precio |
|---|---|---|---|
| 30WCO9001 | u | CODO GALVA 90º SEGMENTADO 30 JG FIRE PROTECT W CONAIRE D=150 (material) | 51.78 |
| 30WCO9002 | u | CODO GALVA 90º SEGMENTADO 30 JG FIRE PROTECT W CONAIRE D=200 (material) | 58.67 |
| 30WCO9003 | u | CODO GALVA 90º SEGMENTADO 30 JG FIRE PROTECT W CONAIRE D=250 (material) | 84.07 |
| 30WCO9004 | u | CODO GALVA 90º SEGMENTADO 30 JG FIRE PROTECT W CONAIRE D=300 (material) | 106.12 |
| 30WCO9005 | u | CODO GALVA 90º SEGMENTADO 30 JG FIRE PROTECT W CONAIRE D=355 (material) | 127.35 |
| 30WCO9006 | u | CODO GALVA 90º SEGMENTADO 30 JG FIRE PROTECT W CONAIRE D=400 (material) | 160.19 |
| 30WCO9007 | u | CODO GALVA 90º SEGMENTADO 30 JG FIRE PROTECT W CONAIRE D=450 (material) | 192.79 |
| 30WCO9008 | u | CODO GALVA 90º SEGMENTADO 30 JG FIRE PROTECT W CONAIRE D=500 (material) | 222.45 |
| 30WCO9009 | u | CODO GALVA 90º SEGMENTADO 30 JG FIRE PROTECT W CONAIRE D=560 (material) | 244 |
| 30WCO9010 | u | CODO GALVA 90º SEGMENTADO 30 JG FIRE PROTECT W CONAIRE D=600 (material) | 303.42 |

###### JGFIPR30RE Reducciones

| Código | Ud | Descripción | Precio |
|---|---|---|---|
| 30WRC001 | u | REDUCCION CONCENTRICA GALVA SEGMENTADA 30 JG FIRE PROTECT W CONAIRE D=200/150 (material) | 48.03 |
| 30WRC002 | u | REDUCCION CONCENTRICA GALVA SEGMENTADA 30 JG FIRE PROTECT W CONAIRE D=250/150 (material) | 55.32 |
| 30WRC003 | u | REDUCCION CONCENTRICA GALVA SEGMENTADA 30 JG FIRE PROTECT W CONAIRE D=250/200 (material) | 55.24 |
| 30WRC004 | u | REDUCCION CONCENTRICA GALVA SEGMENTADA 30 JG FIRE PROTECT W CONAIRE D=300/150 (material) | 73.02 |
| 30WRC005 | u | REDUCCION CONCENTRICA GALVA SEGMENTADA 30 JG FIRE PROTECT W CONAIRE D=300/200 (material) | 72.8 |
| 30WRC006 | u | REDUCCION CONCENTRICA GALVA SEGMENTADA 30 JG FIRE PROTECT W CONAIRE D=300/250 (material) | 73.69 |
| 30WRC007 | u | REDUCCION CONCENTRICA GALVA SEGMENTADA 30 JG FIRE PROTECT W CONAIRE D=355/150 (material) | 86.75 |
| 30WRC008 | u | REDUCCION CONCENTRICA GALVA SEGMENTADA 30 JG FIRE PROTECT W CONAIRE D=355/200 (material) | 85.33 |
| 30WRC009 | u | REDUCCION CONCENTRICA GALVA SEGMENTADA 30 JG FIRE PROTECT W CONAIRE D=355/250 (material) | 84.39 |
| 30WRC010 | u | REDUCCION CONCENTRICA GALVA SEGMENTADA 30 JG FIRE PROTECT W CONAIRE D=355/300 (material) | 85.53 |
| 30WRC011 | u | REDUCCION CONCENTRICA GALVA SEGMENTADA 30 JG FIRE PROTECT W CONAIRE D=400/150 (material) | 104.62 |
| 30WRC012 | u | REDUCCION CONCENTRICA GALVA SEGMENTADA 30 JG FIRE PROTECT W CONAIRE D=400/200 (material) | 102.1 |
| 30WRC013 | u | REDUCCION CONCENTRICA GALVA SEGMENTADA 30 JG FIRE PROTECT W CONAIRE D=400/250 (material) | 99.48 |
| 30WRC014 | u | REDUCCION CONCENTRICA GALVA SEGMENTADA 30 JG FIRE PROTECT W CONAIRE D=400/300 (material) | 98.02 |
| 30WRC015 | u | REDUCCION CONCENTRICA GALVA SEGMENTADA 30 JG FIRE PROTECT W CONAIRE D=400/355 (material) | 100.3 |
| 30WRC016 | u | REDUCCION CONCENTRICA GALVA SEGMENTADA 30 JG FIRE PROTECT W CONAIRE D=450/150 (material) | 133.89 |
| 30WRC017 | u | REDUCCION CONCENTRICA GALVA SEGMENTADA 30 JG FIRE PROTECT W CONAIRE D=450/200 (material) | 131.71 |
| 30WRC018 | u | REDUCCION CONCENTRICA GALVA SEGMENTADA 30 JG FIRE PROTECT W CONAIRE D=450/250 (material) | 129.19 |
| 30WRC019 | u | REDUCCION CONCENTRICA GALVA SEGMENTADA 30 JG FIRE PROTECT W CONAIRE D=450/300 (material) | 127.43 |
| 30WRC020 | u | REDUCCION CONCENTRICA GALVA SEGMENTADA 30 JG FIRE PROTECT W CONAIRE D=450/355 (material) | 126.3 |
| 30WRC021 | u | REDUCCION CONCENTRICA GALVA SEGMENTADA 30 JG FIRE PROTECT W CONAIRE D=450/400 (material) | 126.64 |
| 30WRC022 | u | REDUCCION CONCENTRICA GALVA SEGMENTADA 30 JG FIRE PROTECT W CONAIRE D=500/200 (material) | 147.96 |
| 30WRC023 | u | REDUCCION CONCENTRICA GALVA SEGMENTADA 30 JG FIRE PROTECT W CONAIRE D=500/250 (material) | 144.52 |
| 30WRC024 | u | REDUCCION CONCENTRICA GALVA SEGMENTADA 30 JG FIRE PROTECT W CONAIRE D=500/300 (material) | 142.59 |
| 30WRC025 | u | REDUCCION CONCENTRICA GALVA SEGMENTADA 30 JG FIRE PROTECT W CONAIRE D=500/355 (material) | 142.53 |
| 30WRC026 | u | REDUCCION CONCENTRICA GALVA SEGMENTADA 30 JG FIRE PROTECT W CONAIRE D=500/400 (material) | 141.12 |
| 30WRC027 | u | REDUCCION CONCENTRICA GALVA SEGMENTADA 30 JG FIRE PROTECT W CONAIRE D=500/450 (material) | 141.87 |
| 30WRC028 | u | REDUCCION CONCENTRICA GALVA SEGMENTADA 30 JG FIRE PROTECT W CONAIRE D=560/200 (material) | 172.39 |
| 30WRC029 | u | REDUCCION CONCENTRICA GALVA SEGMENTADA 30 JG FIRE PROTECT W CONAIRE D=560/250 (material) | 169.89 |
| 30WRC030 | u | REDUCCION CONCENTRICA GALVA SEGMENTADA 30 JG FIRE PROTECT W CONAIRE D=560/300 (material) | 167.86 |
| 30WRC031 | u | REDUCCION CONCENTRICA GALVA SEGMENTADA 30 JG FIRE PROTECT W CONAIRE D=560/355 (material) | 166 |
| 30WRC032 | u | REDUCCION CONCENTRICA GALVA SEGMENTADA 30 JG FIRE PROTECT W CONAIRE D=560/400 (material) | 135.25 |
| 30WRC033 | u | REDUCCION CONCENTRICA GALVA SEGMENTADA 30 JG FIRE PROTECT W CONAIRE D=560/450 (material) | 167.4 |
| 30WRC034 | u | REDUCCION CONCENTRICA GALVA SEGMENTADA 30 JG FIRE PROTECT W CONAIRE D=560/500 (material) | 132.01 |
| 30WRC035 | u | REDUCCION CONCENTRICA GALVA SEGMENTADA 30 JG FIRE PROTECT W CONAIRE D=600/200 (material) | 196.08 |
| 30WRC036 | u | REDUCCION CONCENTRICA GALVA SEGMENTADA 30 JG FIRE PROTECT W CONAIRE D=600/250 (material) | 201.72 |
| 30WRC037 | u | REDUCCION CONCENTRICA GALVA SEGMENTADA 30 JG FIRE PROTECT W CONAIRE D=600/300 (material) | 186.1 |
| 30WRC038 | u | REDUCCION CONCENTRICA GALVA SEGMENTADA 30 JG FIRE PROTECT W CONAIRE D=600/355 (material) | 194.35 |
| 30WRC039 | u | REDUCCION CONCENTRICA GALVA SEGMENTADA 30 JG FIRE PROTECT W CONAIRE D=600/400 (material) | 190.78 |
| 30WRC040 | u | REDUCCION CONCENTRICA GALVA SEGMENTADA 30 JG FIRE PROTECT W CONAIRE D=600/450 (material) | 187.6 |
| 30WRC041 | u | REDUCCION CONCENTRICA GALVA SEGMENTADA 30 JG FIRE PROTECT W CONAIRE D=600/500 (material) | 189.06 |
| 30WRC042 | u | REDUCCION CONCENTRICA GALVA SEGMENTADA 30 JG FIRE PROTECT W CONAIRE D=600/560 (material) | 189.09 |

###### JGFIPR30TE Tes

| Código | Ud | Descripción | Precio |
|---|---|---|---|
| 30WTS9001 | u | TE SIMPLE GALVA 90º SEGMENTADA 30 JG FIRE PROTECT W CONAIRE D=150 (material) | 66.03 |
| 30WTS9002 | u | TE SIMPLE GALVA 90º SEGMENTADA 30 JG FIRE PROTECT W CONAIRE D=200 (material) | 69.34 |
| 30WTS9003 | u | TE SIMPLE GALVA 90º SEGMENTADA 30 JG FIRE PROTECT W CONAIRE D=250 (material) | 104.86 |
| 30WTS9004 | u | TE SIMPLE GALVA 90º SEGMENTADA 30 JG FIRE PROTECT W CONAIRE D=300 (material) | 128.06 |
| 30WTS9005 | u | TE SIMPLE GALVA 90º SEGMENTADA 30 JG FIRE PROTECT W CONAIRE D=355 (material) | 144.28 |
| 30WTS9006 | u | TE SIMPLE GALVA 90º SEGMENTADA 30 JG FIRE PROTECT W CONAIRE D=400 (material) | 185.31 |
| 30WTS9007 | u | TE SIMPLE GALVA 90º SEGMENTADA 30 JG FIRE PROTECT W CONAIRE D=450 (material) | 224.23 |
| 30WTS9008 | u | TE SIMPLE GALVA 90º SEGMENTADA 30 JG FIRE PROTECT W CONAIRE D=500 (material) | 253.93 |
| 30WTS9009 | u | TE SIMPLE GALVA 90º SEGMENTADA 30 JG FIRE PROTECT W CONAIRE D=560 (material) | 277.65 |
| 30WTS9010 | u | TE SIMPLE GALVA 90º SEGMENTADA 30 JG FIRE PROTECT W CONAIRE D=600 (material) | 345.35 |
| 30WTR9001 | u | TE REDUCIDA GALVA 90º SEGMENTADA 30 JG FIRE PROTECT W CONAIRE D/D=200/150 (material) | 71.33 |
| 30WTR9002 | u | TE REDUCIDA GALVA 90º SEGMENTADA 30 JG FIRE PROTECT W CONAIRE D/D=250/150 (material) | 90.84 |
| 30WTR9003 | u | TE REDUCIDA GALVA 90º SEGMENTADA 30 JG FIRE PROTECT W CONAIRE D/D=250/200 (material) | 94.57 |
| 30WTR9004 | u | TE REDUCIDA GALVA 90º SEGMENTADA 30 JG FIRE PROTECT W CONAIRE D/D=300/150 (material) | 116.63 |
| 30WTR9005 | u | TE REDUCIDA GALVA 90º SEGMENTADA 30 JG FIRE PROTECT W CONAIRE D/D=300/200 (material) | 120.36 |
| 30WTR9006 | u | TE REDUCIDA GALVA 90º SEGMENTADA 30 JG FIRE PROTECT W CONAIRE D/D=300/250 (material) | 124.09 |
| 30WTR9007 | u | TE REDUCIDA GALVA 90º SEGMENTADA 30 JG FIRE PROTECT W CONAIRE D/D=355/150 (material) | 144.78 |
| 30WTR9008 | u | TE REDUCIDA GALVA 90º SEGMENTADA 30 JG FIRE PROTECT W CONAIRE D/D=355/200 (material) | 148.5 |
| 30WTR9009 | u | TE REDUCIDA GALVA 90º SEGMENTADA 30 JG FIRE PROTECT W CONAIRE D/D=355/250 (material) | 152.23 |
| 30WTR9010 | u | TE REDUCIDA GALVA 90º SEGMENTADA 30 JG FIRE PROTECT W CONAIRE D/D=355/300 (material) | 155.96 |
| 30WTR9011 | u | TE REDUCIDA GALVA 90º SEGMENTADA 30 JG FIRE PROTECT W CONAIRE D/D=400/150 (material) | 175.24 |
| 30WTR9012 | u | TE REDUCIDA GALVA 90º SEGMENTADA 30 JG FIRE PROTECT W CONAIRE D/D=400/200 (material) | 179.19 |
| 30WTR9013 | u | TE REDUCIDA GALVA 90º SEGMENTADA 30 JG FIRE PROTECT W CONAIRE D/D=400/250 (material) | 183.14 |
| 30WTR9014 | u | TE REDUCIDA GALVA 90º SEGMENTADA 30 JG FIRE PROTECT W CONAIRE D/D=400/300 (material) | 187.09 |
| 30WTR9015 | u | TE REDUCIDA GALVA 90º SEGMENTADA 30 JG FIRE PROTECT W CONAIRE D/D=400/355 (material) | 193.09 |
| 30WTR9016 | u | TE REDUCIDA GALVA 90º SEGMENTADA 30 JG FIRE PROTECT W CONAIRE D/D=450/150 (material) | 200.99 |
| 30WTR9017 | u | TE REDUCIDA GALVA 90º SEGMENTADA 30 JG FIRE PROTECT W CONAIRE D/D=450/200 (material) | 207.73 |
| 30WTR9018 | u | TE REDUCIDA GALVA 90º SEGMENTADA 30 JG FIRE PROTECT W CONAIRE D/D=450/250 (material) | 211.74 |
| 30WTR9019 | u | TE REDUCIDA GALVA 90º SEGMENTADA 30 JG FIRE PROTECT W CONAIRE D/D=450/300 (material) | 258.9 |
| 30WTR9020 | u | TE REDUCIDA GALVA 90º SEGMENTADA 30 JG FIRE PROTECT W CONAIRE D/D=450/355 (material) | 263.72 |
| 30WTR9021 | u | TE REDUCIDA GALVA 90º SEGMENTADA 30 JG FIRE PROTECT W CONAIRE D/D=450/400 (material) | 270.39 |
| 30WTR9022 | u | TE REDUCIDA GALVA 90º SEGMENTADA 30 JG FIRE PROTECT W CONAIRE D/D=500/200 (material) | 291.01 |
| 30WTR9023 | u | TE REDUCIDA GALVA 90º SEGMENTADA 30 JG FIRE PROTECT W CONAIRE D/D=500/250 (material) | 296.51 |
| 30WTR9024 | u | TE REDUCIDA GALVA 90º SEGMENTADA 30 JG FIRE PROTECT W CONAIRE D/D=500/300 (material) | 302.01 |
| 30WTR9025 | u | TE REDUCIDA GALVA 90º SEGMENTADA 30 JG FIRE PROTECT W CONAIRE D/D=500/355 (material) | 309.98 |
| 30WTR9026 | u | TE REDUCIDA GALVA 90º SEGMENTADA 30 JG FIRE PROTECT W CONAIRE D/D=500/400 (material) | 315.48 |
| 30WTR9027 | u | TE REDUCIDA GALVA 90º SEGMENTADA 30 JG FIRE PROTECT W CONAIRE D/D=500/450 (material) | 320.98 |
| 30WTR9028 | u | TE REDUCIDA GALVA 90º SEGMENTADA 30 JG FIRE PROTECT W CONAIRE D/D=560/200 (material) | 331.97 |
| 30WTR9029 | u | TE REDUCIDA GALVA 90º SEGMENTADA 30 JG FIRE PROTECT W CONAIRE D/D=560/250 (material) | 337.47 |
| 30WTR9030 | u | TE REDUCIDA GALVA 90º SEGMENTADA 30 JG FIRE PROTECT W CONAIRE D/D=560/300 (material) | 342.97 |
| 30WTR9031 | u | TE REDUCIDA GALVA 90º SEGMENTADA 30 JG FIRE PROTECT W CONAIRE D/D=560/355 (material) | 348.47 |
| 30WTR9032 | u | TE REDUCIDA GALVA 90º SEGMENTADA 30 JG FIRE PROTECT W CONAIRE D/D=560/400 (material) | 355.62 |
| 30WTR9033 | u | TE REDUCIDA GALVA 90º SEGMENTADA 30 JG FIRE PROTECT W CONAIRE D/D=560/450 (material) | 361.12 |
| 30WTR9034 | u | TE REDUCIDA GALVA 90º SEGMENTADA 30 JG FIRE PROTECT W CONAIRE D/D=560/500 (material) | 366.62 |
| 30WTR9035 | u | TE REDUCIDA GALVA 90º SEGMENTADA 30 JG FIRE PROTECT W CONAIRE D/D=600/200 (material) | 381.73 |
| 30WTR9036 | u | TE REDUCIDA GALVA 90º SEGMENTADA 30 JG FIRE PROTECT W CONAIRE D/D=600/250 (material) | 387.23 |
| 30WTR9037 | u | TE REDUCIDA GALVA 90º SEGMENTADA 30 JG FIRE PROTECT W CONAIRE D/D=600/300 (material) | 392.73 |
| 30WTR9038 | u | TE REDUCIDA GALVA 90º SEGMENTADA 30 JG FIRE PROTECT W CONAIRE D/D=600/355 (material) | 392.73 |
| 30WTR9039 | u | TE REDUCIDA GALVA 90º SEGMENTADA 30 JG FIRE PROTECT W CONAIRE D/D=600/400 (material) | 403.73 |
| 30WTR9040 | u | TE REDUCIDA GALVA 90º SEGMENTADA 30 JG FIRE PROTECT W CONAIRE D/D=600/450 (material) | 409.23 |
| 30WTR9041 | u | TE REDUCIDA GALVA 90º SEGMENTADA 30 JG FIRE PROTECT W CONAIRE D/D=600/500 (material) | 414.73 |
| 30WTR9042 | u | TE REDUCIDA GALVA 90º SEGMENTADA 30 JG FIRE PROTECT W CONAIRE D/D=600/560 (material) | 420.23 |

###### JGFIPR30TA Tapas

| Código | Ud | Descripción | Precio |
|---|---|---|---|
| 30WT001 | u | TAPA CIEGA GALVA SEGMENTADA 30 JG FIRE PROTECT W CONAIRE D=150 (material) | 19.04 |
| 30WT002 | u | TAPA CIEGA GALVA SEGMENTADA 30 JG FIRE PROTECT W CONAIRE D=200 (material) | 25.61 |
| 30WT003 | u | TAPA CIEGA GALVA SEGMENTADA 30 JG FIRE PROTECT W CONAIRE D=250 (material) | 41 |
| 30WT004 | u | TAPA CIEGA GALVA SEGMENTADA 30 JG FIRE PROTECT W CONAIRE D=300 (material) | 50.29 |
| 30WT005 | u | TAPA CIEGA GALVA SEGMENTADA 30 JG FIRE PROTECT W CONAIRE D=355 (material) | 60.19 |
| 30WT006 | u | TAPA CIEGA GALVA SEGMENTADA 30 JG FIRE PROTECT W CONAIRE D=400 (material) | 62.58 |
| 30WT007 | u | TAPA CIEGA GALVA SEGMENTADA 30 JG FIRE PROTECT W CONAIRE D=450 (material) | 77.09 |
| 30WT008 | u | TAPA CIEGA GALVA SEGMENTADA 30 JG FIRE PROTECT W CONAIRE D=500 (material) | 87.4 |
| 30WT009 | u | TAPA CIEGA GALVA SEGMENTADA 30 JG FIRE PROTECT W CONAIRE D=560 (material) | 98.12 |
| 30WT010 | u | TAPA CIEGA GALVA SEGMENTADA 30 JG FIRE PROTECT W CONAIRE D=600 (material) | 115.75 |

###### JGFIPR40 JG FIRE PROTECT 40 mm

###### JGFIPR40MR Modulos rectos

###### JGFIPR40MR30 3000

| Código | Ud | Descripción | Precio |
|---|---|---|---|
| 40WMR30001 | ml | TUBO HELICOIDAL GALVA 3000 40 JG FIRE PROTECT W CONAIRE D=150 (material) | 158.92 |
| 40WMR30002 | ml | TUBO HELICOIDAL GALVA 3000 40 JG FIRE PROTECT W CONAIRE D=200 (material) | 211.73 |
| 40WMR30003 | ml | TUBO HELICOIDAL GALVA 3000 40 JG FIRE PROTECT W CONAIRE D=250 (material) | 255.52 |
| 40WMR30004 | ml | TUBO HELICOIDAL GALVA 3000 40 JG FIRE PROTECT W CONAIRE D=300 (material) | 303.94 |
| 40WMR30005 | ml | TUBO HELICOIDAL GALVA 3000 40 JG FIRE PROTECT W CONAIRE D=355 (material) | 366.05 |
| 40WMR30006 | ml | TUBO HELICOIDAL GALVA 3000 40 JG FIRE PROTECT W CONAIRE D=400 (material) | 413.9 |
| 40WMR30007 | ml | TUBO HELICOIDAL GALVA 3000 40 JG FIRE PROTECT W CONAIRE D=450 (material) | 466.25 |
| 40WMR30008 | ml | TUBO HELICOIDAL GALVA 3000 40 JG FIRE PROTECT W CONAIRE D=500 (material) | 530.55 |
| 40WMR30009 | ml | TUBO HELICOIDAL GALVA 3000 40 JG FIRE PROTECT W CONAIRE D=560 (material) | 594.85 |
| 40WMR30010 | ml | TUBO HELICOIDAL GALVA 3000 40 JG FIRE PROTECT W CONAIRE D=600 (material) | 637.91 |

###### JGFIPR40MR24 2400

| Código | Ud | Descripción | Precio |
|---|---|---|---|
| 40WMR24001 | ml | TUBO HELICOIDAL GALVA 2400 40 JG FIRE PROTECT W CONAIRE D=150 (material) | 137.26 |
| 40WMR24002 | ml | TUBO HELICOIDAL GALVA 2400 40 JG FIRE PROTECT W CONAIRE D=200 (material) | 183.03 |
| 40WMR24003 | ml | TUBO HELICOIDAL GALVA 2400 40 JG FIRE PROTECT W CONAIRE D=250 (material) | 220.96 |
| 40WMR24004 | ml | TUBO HELICOIDAL GALVA 2400 40 JG FIRE PROTECT W CONAIRE D=300 (material) | 262.85 |
| 40WMR24005 | ml | TUBO HELICOIDAL GALVA 2400 40 JG FIRE PROTECT W CONAIRE D=355 (material) | 316.65 |
| 40WMR24006 | ml | TUBO HELICOIDAL GALVA 2400 40 JG FIRE PROTECT W CONAIRE D=400 (material) | 358.01 |
| 40WMR24007 | ml | TUBO HELICOIDAL GALVA 2400 40 JG FIRE PROTECT W CONAIRE D=450 (material) | 403.29 |
| 40WMR24008 | ml | TUBO HELICOIDAL GALVA 2400 40 JG FIRE PROTECT W CONAIRE D=500 (material) | 458.97 |
| 40WMR24009 | ml | TUBO HELICOIDAL GALVA 2400 40 JG FIRE PROTECT W CONAIRE D=560 (material) | 514.6 |
| 40WMR24010 | ml | TUBO HELICOIDAL GALVA 2400 40 JG FIRE PROTECT W CONAIRE D=600 (material) | 551.82 |

###### JGFIPR40MR18 1800

| Código | Ud | Descripción | Precio |
|---|---|---|---|
| 40WMR18001 | ml | TUBO HELICOIDAL GALVA 1800 40 JG FIRE PROTECT W CONAIRE D=150 (material) | 107.23 |
| 40WMR18002 | ml | TUBO HELICOIDAL GALVA 1800 40 JG FIRE PROTECT W CONAIRE D=200 (material) | 142.44 |
| 40WMR18003 | ml | TUBO HELICOIDAL GALVA 1800 40 JG FIRE PROTECT W CONAIRE D=250 (material) | 171.7 |
| 40WMR18004 | ml | TUBO HELICOIDAL GALVA 1800 40 JG FIRE PROTECT W CONAIRE D=300 (material) | 204.17 |
| 40WMR18005 | ml | TUBO HELICOIDAL GALVA 1800 40 JG FIRE PROTECT W CONAIRE D=355 (material) | 245.64 |
| 40WMR18006 | ml | TUBO HELICOIDAL GALVA 1800 40 JG FIRE PROTECT W CONAIRE D=400 (material) | 277.86 |
| 40WMR18007 | ml | TUBO HELICOIDAL GALVA 1800 40 JG FIRE PROTECT W CONAIRE D=450 (material) | 313.02 |
| 40WMR18008 | ml | TUBO HELICOIDAL GALVA 1800 40 JG FIRE PROTECT W CONAIRE D=500 (material) | 356.01 |
| 40WMR18009 | ml | TUBO HELICOIDAL GALVA 1800 40 JG FIRE PROTECT W CONAIRE D=560 (material) | 399.14 |
| 40WMR18010 | ml | TUBO HELICOIDAL GALVA 1800 40 JG FIRE PROTECT W CONAIRE D=600 (material) | 428.1 |

###### JGFIPR40MR12 1200

| Código | Ud | Descripción | Precio |
|---|---|---|---|
| 40WMR12001 | ml | TUBO HELICOIDAL GALVA 1200 40 JG FIRE PROTECT W CONAIRE D=150 (material) | 75.8 |
| 40WMR12002 | ml | TUBO HELICOIDAL GALVA 1200 40 JG FIRE PROTECT W CONAIRE D=200 (material) | 100.45 |
| 40WMR12003 | ml | TUBO HELICOIDAL GALVA 1200 40 JG FIRE PROTECT W CONAIRE D=250 (material) | 120.97 |
| 40WMR12004 | ml | TUBO HELICOIDAL GALVA 1200 40 JG FIRE PROTECT W CONAIRE D=300 (material) | 143.81 |
| 40WMR12005 | ml | TUBO HELICOIDAL GALVA 1200 40 JG FIRE PROTECT W CONAIRE D=355 (material) | 172.87 |
| 40WMR12006 | ml | TUBO HELICOIDAL GALVA 1200 40 JG FIRE PROTECT W CONAIRE D=400 (material) | 195.61 |
| 40WMR12007 | ml | TUBO HELICOIDAL GALVA 1200 40 JG FIRE PROTECT W CONAIRE D=450 (material) | 220.37 |
| 40WMR12008 | ml | TUBO HELICOIDAL GALVA 1200 40 JG FIRE PROTECT W CONAIRE D=500 (material) | 250.54 |
| 40WMR12009 | ml | TUBO HELICOIDAL GALVA 1200 40 JG FIRE PROTECT W CONAIRE D=560 (material) | 280.88 |
| 40WMR12010 | ml | TUBO HELICOIDAL GALVA 1200 40 JG FIRE PROTECT W CONAIRE D=600 (material) | 301.3 |

###### JGFIPR40MR06 600

| Código | Ud | Descripción | Precio |
|---|---|---|---|
| 40WMR6001 | ml | TUBO HELICOIDAL GALVA 600 40 JG FIRE PROTECT W CONAIRE D=150 (material) | 45.2 |
| 40WMR6002 | ml | TUBO HELICOIDAL GALVA 600 40 JG FIRE PROTECT W CONAIRE D=200 (material) | 59.28 |
| 40WMR6003 | ml | TUBO HELICOIDAL GALVA 600 40 JG FIRE PROTECT W CONAIRE D=250 (material) | 71.1 |
| 40WMR6004 | ml | TUBO HELICOIDAL GALVA 600 40 JG FIRE PROTECT W CONAIRE D=300 (material) | 84.43 |
| 40WMR6005 | ml | TUBO HELICOIDAL GALVA 600 40 JG FIRE PROTECT W CONAIRE D=355 (material) | 101.14 |
| 40WMR6006 | ml | TUBO HELICOIDAL GALVA 600 40 JG FIRE PROTECT W CONAIRE D=400 (material) | 114.6 |
| 40WMR6007 | ml | TUBO HELICOIDAL GALVA 600 40 JG FIRE PROTECT W CONAIRE D=450 (material) | 129.13 |
| 40WMR6008 | ml | TUBO HELICOIDAL GALVA 600 40 JG FIRE PROTECT W CONAIRE D=500 (material) | 146.55 |
| 40WMR6009 | ml | TUBO HELICOIDAL GALVA 600 40 JG FIRE PROTECT W CONAIRE D=560 (material) | 164.26 |
| 40WMR6010 | ml | TUBO HELICOIDAL GALVA 600 40 JG FIRE PROTECT W CONAIRE D=600 (material) | 176.31 |

###### JGFIPR40CO Codos

###### JGFIPR40CO45 45 º

| Código | Ud | Descripción | Precio |
|---|---|---|---|
| 40WCO4001 | u | CODO GALVA 45º SEGMENTADO 40 JG FIRE PROTECT W CONAIRE D=150 (material) | 37.26 |
| 40WCO4002 | u | CODO GALVA 45º SEGMENTADO 40 JG FIRE PROTECT W CONAIRE D=200 (material) | 41.62 |
| 40WCO4003 | u | CODO GALVA 45º SEGMENTADO 40 JG FIRE PROTECT W CONAIRE D=250 (material) | 58.7 |
| 40WCO4004 | u | CODO GALVA 45º SEGMENTADO 40 JG FIRE PROTECT W CONAIRE D=300 (material) | 74.31 |
| 40WCO4005 | u | CODO GALVA 45º SEGMENTADO 40 JG FIRE PROTECT W CONAIRE D=355 (material) | 88.35 |
| 40WCO4006 | u | CODO GALVA 45º SEGMENTADO 40 JG FIRE PROTECT W CONAIRE D=400 (material) | 108.64 |
| 40WCO4007 | u | CODO GALVA 45º SEGMENTADO 40 JG FIRE PROTECT W CONAIRE D=450 (material) | 131.89 |
| 40WCO4008 | u | CODO GALVA 45º SEGMENTADO 40 JG FIRE PROTECT W CONAIRE D=500 (material) | 156.17 |
| 40WCO4009 | u | CODO GALVA 45º SEGMENTADO 40 JG FIRE PROTECT W CONAIRE D=560 (material) | 171.79 |
| 40WCO4010 | u | CODO GALVA 45º SEGMENTADO 40 JG FIRE PROTECT W CONAIRE D=600 (material) | 208.38 |

###### JGFIPR40CO90 90 º

| Código | Ud | Descripción | Precio |
|---|---|---|---|
| 40WCO9001 | u | CODO GALVA 90º SEGMENTADO 40 JG FIRE PROTECT W CONAIRE D=150 (material) | 60.6 |
| 40WCO9002 | u | CODO GALVA 90º SEGMENTADO 40 JG FIRE PROTECT W CONAIRE D=200 (material) | 69.27 |
| 40WCO9003 | u | CODO GALVA 90º SEGMENTADO 40 JG FIRE PROTECT W CONAIRE D=250 (material) | 100.62 |
| 40WCO9004 | u | CODO GALVA 90º SEGMENTADO 40 JG FIRE PROTECT W CONAIRE D=300 (material) | 127.76 |
| 40WCO9005 | u | CODO GALVA 90º SEGMENTADO 40 JG FIRE PROTECT W CONAIRE D=355 (material) | 154.29 |
| 40WCO9006 | u | CODO GALVA 90º SEGMENTADO 40 JG FIRE PROTECT W CONAIRE D=400 (material) | 193.35 |
| 40WCO9007 | u | CODO GALVA 90º SEGMENTADO 40 JG FIRE PROTECT W CONAIRE D=450 (material) | 233.32 |
| 40WCO9008 | u | CODO GALVA 90º SEGMENTADO 40 JG FIRE PROTECT W CONAIRE D=500 (material) | 270.42 |
| 40WCO9009 | u | CODO GALVA 90º SEGMENTADO 40 JG FIRE PROTECT W CONAIRE D=560 (material) | 296.77 |
| 40WCO9010 | u | CODO GALVA 90º SEGMENTADO 40 JG FIRE PROTECT W CONAIRE D=600 (material) | 370.1 |

###### JGFIPR40RE Reducciones

| Código | Ud | Descripción | Precio |
|---|---|---|---|
| 40WRC001 | u | REDUCCION CONCENTRICA GALVA SEGMENTADA 40 JG FIRE PROTECT W CONAIRE D=200/150 (material) | 57.34 |
| 40WRC002 | u | REDUCCION CONCENTRICA GALVA SEGMENTADA 40 JG FIRE PROTECT W CONAIRE D=250/150 (material) | 66.35 |
| 40WRC003 | u | REDUCCION CONCENTRICA GALVA SEGMENTADA 40 JG FIRE PROTECT W CONAIRE D=250/200 (material) | 66.25 |
| 40WRC004 | u | REDUCCION CONCENTRICA GALVA SEGMENTADA 40 JG FIRE PROTECT W CONAIRE D=300/150 (material) | 88.57 |
| 40WRC005 | u | REDUCCION CONCENTRICA GALVA SEGMENTADA 40 JG FIRE PROTECT W CONAIRE D=300/200 (material) | 88.29 |
| 40WRC006 | u | REDUCCION CONCENTRICA GALVA SEGMENTADA 40 JG FIRE PROTECT W CONAIRE D=300/250 (material) | 89.42 |
| 40WRC007 | u | REDUCCION CONCENTRICA GALVA SEGMENTADA 40 JG FIRE PROTECT W CONAIRE D=355/150 (material) | 105.07 |
| 40WRC008 | u | REDUCCION CONCENTRICA GALVA SEGMENTADA 40 JG FIRE PROTECT W CONAIRE D=355/200 (material) | 103.28 |
| 40WRC009 | u | REDUCCION CONCENTRICA GALVA SEGMENTADA 40 JG FIRE PROTECT W CONAIRE D=355/250 (material) | 102.09 |
| 40WRC010 | u | REDUCCION CONCENTRICA GALVA SEGMENTADA 40 JG FIRE PROTECT W CONAIRE D=355/300 (material) | 103.31 |
| 40WRC011 | u | REDUCCION CONCENTRICA GALVA SEGMENTADA 40 JG FIRE PROTECT W CONAIRE D=400/150 (material) | 126.22 |
| 40WRC012 | u | REDUCCION CONCENTRICA GALVA SEGMENTADA 40 JG FIRE PROTECT W CONAIRE D=400/200 (material) | 123.06 |
| 40WRC013 | u | REDUCCION CONCENTRICA GALVA SEGMENTADA 40 JG FIRE PROTECT W CONAIRE D=400/250 (material) | 119.78 |
| 40WRC014 | u | REDUCCION CONCENTRICA GALVA SEGMENTADA 40 JG FIRE PROTECT W CONAIRE D=400/300 (material) | 117.96 |
| 40WRC015 | u | REDUCCION CONCENTRICA GALVA SEGMENTADA 40 JG FIRE PROTECT W CONAIRE D=400/355 (material) | 120.18 |
| 40WRC016 | u | REDUCCION CONCENTRICA GALVA SEGMENTADA 40 JG FIRE PROTECT W CONAIRE D=450/150 (material) | 162.03 |
| 40WRC017 | u | REDUCCION CONCENTRICA GALVA SEGMENTADA 40 JG FIRE PROTECT W CONAIRE D=450/200 (material) | 159.3 |
| 40WRC018 | u | REDUCCION CONCENTRICA GALVA SEGMENTADA 40 JG FIRE PROTECT W CONAIRE D=450/250 (material) | 156.15 |
| 40WRC019 | u | REDUCCION CONCENTRICA GALVA SEGMENTADA 40 JG FIRE PROTECT W CONAIRE D=450/300 (material) | 153.94 |
| 40WRC020 | u | REDUCCION CONCENTRICA GALVA SEGMENTADA 40 JG FIRE PROTECT W CONAIRE D=450/355 (material) | 152.53 |
| 40WRC021 | u | REDUCCION CONCENTRICA GALVA SEGMENTADA 40 JG FIRE PROTECT W CONAIRE D=450/400 (material) | 152.96 |
| 40WRC022 | u | REDUCCION CONCENTRICA GALVA SEGMENTADA 40 JG FIRE PROTECT W CONAIRE D=500/200 (material) | 179.23 |
| 40WRC023 | u | REDUCCION CONCENTRICA GALVA SEGMENTADA 40 JG FIRE PROTECT W CONAIRE D=500/250 (material) | 174.93 |
| 40WRC024 | u | REDUCCION CONCENTRICA GALVA SEGMENTADA 40 JG FIRE PROTECT W CONAIRE D=500/300 (material) | 172.31 |
| 40WRC025 | u | REDUCCION CONCENTRICA GALVA SEGMENTADA 40 JG FIRE PROTECT W CONAIRE D=500/355 (material) | 171.61 |
| 40WRC026 | u | REDUCCION CONCENTRICA GALVA SEGMENTADA 40 JG FIRE PROTECT W CONAIRE D=500/400 (material) | 169.85 |
| 40WRC027 | u | REDUCCION CONCENTRICA GALVA SEGMENTADA 40 JG FIRE PROTECT W CONAIRE D=500/450 (material) | 170.78 |
| 40WRC028 | u | REDUCCION CONCENTRICA GALVA SEGMENTADA 40 JG FIRE PROTECT W CONAIRE D=560/200 (material) | 208.78 |
| 40WRC029 | u | REDUCCION CONCENTRICA GALVA SEGMENTADA 40 JG FIRE PROTECT W CONAIRE D=560/250 (material) | 205.65 |
| 40WRC030 | u | REDUCCION CONCENTRICA GALVA SEGMENTADA 40 JG FIRE PROTECT W CONAIRE D=560/300 (material) | 203.11 |
| 40WRC031 | u | REDUCCION CONCENTRICA GALVA SEGMENTADA 40 JG FIRE PROTECT W CONAIRE D=560/355 (material) | 200.78 |
| 40WRC032 | u | REDUCCION CONCENTRICA GALVA SEGMENTADA 40 JG FIRE PROTECT W CONAIRE D=560/400 (material) | 161.87 |
| 40WRC033 | u | REDUCCION CONCENTRICA GALVA SEGMENTADA 40 JG FIRE PROTECT W CONAIRE D=560/450 (material) | 202.13 |
| 40WRC034 | u | REDUCCION CONCENTRICA GALVA SEGMENTADA 40 JG FIRE PROTECT W CONAIRE D=560/500 (material) | 157.82 |
| 40WRC035 | u | REDUCCION CONCENTRICA GALVA SEGMENTADA 40 JG FIRE PROTECT W CONAIRE D=600/200 (material) | 237.83 |
| 40WRC036 | u | REDUCCION CONCENTRICA GALVA SEGMENTADA 40 JG FIRE PROTECT W CONAIRE D=600/250 (material) | 244.88 |
| 40WRC037 | u | REDUCCION CONCENTRICA GALVA SEGMENTADA 40 JG FIRE PROTECT W CONAIRE D=600/300 (material) | 225.33 |
| 40WRC038 | u | REDUCCION CONCENTRICA GALVA SEGMENTADA 40 JG FIRE PROTECT W CONAIRE D=600/355 (material) | 235.66 |
| 40WRC039 | u | REDUCCION CONCENTRICA GALVA SEGMENTADA 40 JG FIRE PROTECT W CONAIRE D=600/400 (material) | 231.19 |
| 40WRC040 | u | REDUCCION CONCENTRICA GALVA SEGMENTADA 40 JG FIRE PROTECT W CONAIRE D=600/450 (material) | 227.21 |
| 40WRC041 | u | REDUCCION CONCENTRICA GALVA SEGMENTADA 40 JG FIRE PROTECT W CONAIRE D=600/500 (material) | 228.41 |
| 40WRC042 | u | REDUCCION CONCENTRICA GALVA SEGMENTADA 40 JG FIRE PROTECT W CONAIRE D=600/560 (material) | 228.46 |

###### JGFIPR40TE Tes

| Código | Ud | Descripción | Precio |
|---|---|---|---|
| 40WTS9001 | u | TE SIMPLE GALVA 90º SEGMENTADA 40 JG FIRE PROTECT W CONAIRE D=150 (material) | 78.39 |
| 40WTS9002 | u | TE SIMPLE GALVA 90º SEGMENTADA 40 JG FIRE PROTECT W CONAIRE D=200 (material) | 82.58 |
| 40WTS9003 | u | TE SIMPLE GALVA 90º SEGMENTADA 40 JG FIRE PROTECT W CONAIRE D=250 (material) | 126.71 |
| 40WTS9004 | u | TE SIMPLE GALVA 90º SEGMENTADA 40 JG FIRE PROTECT W CONAIRE D=300 (material) | 155 |
| 40WTS9005 | u | TE SIMPLE GALVA 90º SEGMENTADA 40 JG FIRE PROTECT W CONAIRE D=355 (material) | 174.68 |
| 40WTS9006 | u | TE SIMPLE GALVA 90º SEGMENTADA 40 JG FIRE PROTECT W CONAIRE D=400 (material) | 223.3 |
| 40WTS9007 | u | TE SIMPLE GALVA 90º SEGMENTADA 40 JG FIRE PROTECT W CONAIRE D=450 (material) | 271.21 |
| 40WTS9008 | u | TE SIMPLE GALVA 90º SEGMENTADA 40 JG FIRE PROTECT W CONAIRE D=500 (material) | 307.35 |
| 40WTS9009 | u | TE SIMPLE GALVA 90º SEGMENTADA 40 JG FIRE PROTECT W CONAIRE D=560 (material) | 336.22 |
| 40WTS9010 | u | TE SIMPLE GALVA 90º SEGMENTADA 40 JG FIRE PROTECT W CONAIRE D=600 (material) | 419.94 |
| 40WTR9001 | u | TE REDUCIDA GALVA 90º SEGMENTADA 40 JG FIRE PROTECT W CONAIRE D/D=200/150 (material) | 103.18 |
| 40WTR9002 | u | TE REDUCIDA GALVA 90º SEGMENTADA 40 JG FIRE PROTECT W CONAIRE D/D=250/150 (material) | 132.84 |
| 40WTR9003 | u | TE REDUCIDA GALVA 90º SEGMENTADA 40 JG FIRE PROTECT W CONAIRE D/D=250/200 (material) | 138.51 |
| 40WTR9004 | u | TE REDUCIDA GALVA 90º SEGMENTADA 40 JG FIRE PROTECT W CONAIRE D/D=300/150 (material) | 170.96 |
| 40WTR9005 | u | TE REDUCIDA GALVA 90º SEGMENTADA 40 JG FIRE PROTECT W CONAIRE D/D=300/200 (material) | 176.62 |
| 40WTR9006 | u | TE REDUCIDA GALVA 90º SEGMENTADA 40 JG FIRE PROTECT W CONAIRE D/D=300/250 (material) | 182.29 |
| 40WTR9007 | u | TE REDUCIDA GALVA 90º SEGMENTADA 40 JG FIRE PROTECT W CONAIRE D/D=355/150 (material) | 213.09 |
| 40WTR9008 | u | TE REDUCIDA GALVA 90º SEGMENTADA 40 JG FIRE PROTECT W CONAIRE D/D=355/200 (material) | 218.75 |
| 40WTR9009 | u | TE REDUCIDA GALVA 90º SEGMENTADA 40 JG FIRE PROTECT W CONAIRE D/D=355/250 (material) | 224.42 |
| 40WTR9010 | u | TE REDUCIDA GALVA 90º SEGMENTADA 40 JG FIRE PROTECT W CONAIRE D/D=355/300 (material) | 230.09 |
| 40WTR9011 | u | TE REDUCIDA GALVA 90º SEGMENTADA 40 JG FIRE PROTECT W CONAIRE D/D=400/150 (material) | 255.62 |
| 40WTR9012 | u | TE REDUCIDA GALVA 90º SEGMENTADA 40 JG FIRE PROTECT W CONAIRE D/D=400/200 (material) | 261.55 |
| 40WTR9013 | u | TE REDUCIDA GALVA 90º SEGMENTADA 40 JG FIRE PROTECT W CONAIRE D/D=400/250 (material) | 267.48 |
| 40WTR9014 | u | TE REDUCIDA GALVA 90º SEGMENTADA 40 JG FIRE PROTECT W CONAIRE D/D=400/300 (material) | 273.41 |
| 40WTR9015 | u | TE REDUCIDA GALVA 90º SEGMENTADA 40 JG FIRE PROTECT W CONAIRE D/D=400/355 (material) | 281.82 |
| 40WTR9016 | u | TE REDUCIDA GALVA 90º SEGMENTADA 40 JG FIRE PROTECT W CONAIRE D/D=450/150 (material) | 293.68 |
| 40WTR9017 | u | TE REDUCIDA GALVA 90º SEGMENTADA 40 JG FIRE PROTECT W CONAIRE D/D=450/200 (material) | 303.81 |
| 40WTR9018 | u | TE REDUCIDA GALVA 90º SEGMENTADA 40 JG FIRE PROTECT W CONAIRE D/D=450/250 (material) | 309.84 |
| 40WTR9019 | u | TE REDUCIDA GALVA 90º SEGMENTADA 40 JG FIRE PROTECT W CONAIRE D/D=450/300 (material) | 315.86 |
| 40WTR9020 | u | TE REDUCIDA GALVA 90º SEGMENTADA 40 JG FIRE PROTECT W CONAIRE D/D=450/355 (material) | 321.89 |
| 40WTR9021 | u | TE REDUCIDA GALVA 90º SEGMENTADA 40 JG FIRE PROTECT W CONAIRE D/D=450/400 (material) | 330.25 |
| 40WTR9022 | u | TE REDUCIDA GALVA 90º SEGMENTADA 40 JG FIRE PROTECT W CONAIRE D/D=500/200 (material) | 355.02 |
| 40WTR9023 | u | TE REDUCIDA GALVA 90º SEGMENTADA 40 JG FIRE PROTECT W CONAIRE D/D=500/250 (material) | 361.91 |
| 40WTR9024 | u | TE REDUCIDA GALVA 90º SEGMENTADA 40 JG FIRE PROTECT W CONAIRE D/D=500/300 (material) | 368.79 |
| 40WTR9025 | u | TE REDUCIDA GALVA 90º SEGMENTADA 40 JG FIRE PROTECT W CONAIRE D/D=500/355 (material) | 378.15 |
| 40WTR9026 | u | TE REDUCIDA GALVA 90º SEGMENTADA 40 JG FIRE PROTECT W CONAIRE D/D=500/400 (material) | 385.03 |
| 40WTR9027 | u | TE REDUCIDA GALVA 90º SEGMENTADA 40 JG FIRE PROTECT W CONAIRE D/D=500/450 (material) | 391.92 |
| 40WTR9028 | u | TE REDUCIDA GALVA 90º SEGMENTADA 40 JG FIRE PROTECT W CONAIRE D/D=560/200 (material) | 405.69 |
| 40WTR9029 | u | TE REDUCIDA GALVA 90º SEGMENTADA 40 JG FIRE PROTECT W CONAIRE D/D=560/250 (material) | 412.58 |
| 40WTR9030 | u | TE REDUCIDA GALVA 90º SEGMENTADA 40 JG FIRE PROTECT W CONAIRE D/D=560/300 (material) | 419.46 |
| 40WTR9031 | u | TE REDUCIDA GALVA 90º SEGMENTADA 40 JG FIRE PROTECT W CONAIRE D/D=560/355 (material) | 426.35 |
| 40WTR9032 | u | TE REDUCIDA GALVA 90º SEGMENTADA 40 JG FIRE PROTECT W CONAIRE D/D=560/400 (material) | 434.88 |
| 40WTR9033 | u | TE REDUCIDA GALVA 90º SEGMENTADA 40 JG FIRE PROTECT W CONAIRE D/D=560/450 (material) | 441.77 |
| 40WTR9034 | u | TE REDUCIDA GALVA 90º SEGMENTADA 40 JG FIRE PROTECT W CONAIRE D/D=560/500 (material) | 448.65 |
| 40WTR9035 | u | TE REDUCIDA GALVA 90º SEGMENTADA 40 JG FIRE PROTECT W CONAIRE D/D=600/200 (material) | 466.54 |
| 40WTR9036 | u | TE REDUCIDA GALVA 90º SEGMENTADA 40 JG FIRE PROTECT W CONAIRE D/D=600/250 (material) | 473.43 |
| 40WTR9037 | u | TE REDUCIDA GALVA 90º SEGMENTADA 40 JG FIRE PROTECT W CONAIRE D/D=600/300 (material) | 480.31 |
| 40WTR9038 | u | TE REDUCIDA GALVA 90º SEGMENTADA 40 JG FIRE PROTECT W CONAIRE D/D=600/355 (material) | 480.31 |
| 40WTR9039 | u | TE REDUCIDA GALVA 90º SEGMENTADA 40 JG FIRE PROTECT W CONAIRE D/D=600/400 (material) | 494.08 |
| 40WTR9040 | u | TE REDUCIDA GALVA 90º SEGMENTADA 40 JG FIRE PROTECT W CONAIRE D/D=600/450 (material) | 500.97 |
| 40WTR9041 | u | TE REDUCIDA GALVA 90º SEGMENTADA 40 JG FIRE PROTECT W CONAIRE D/D=600/500 (material) | 507.85 |
| 40WTR9042 | u | TE REDUCIDA GALVA 90º SEGMENTADA 40 JG FIRE PROTECT W CONAIRE D/D=600/560 (material) | 514.74 |

###### JGFIPR40TA Tapas

| Código | Ud | Descripción | Precio |
|---|---|---|---|
| 40WT001 | u | TAPA CIEGA GALVA SEGMENTADA 40 JG FIRE PROTECT W CONAIRE D=150 (material) | 21.71 |
| 40WT002 | u | TAPA CIEGA GALVA SEGMENTADA 40 JG FIRE PROTECT W CONAIRE D=200 (material) | 29.93 |
| 40WT003 | u | TAPA CIEGA GALVA SEGMENTADA 40 JG FIRE PROTECT W CONAIRE D=250 (material) | 49.15 |
| 40WT004 | u | TAPA CIEGA GALVA SEGMENTADA 40 JG FIRE PROTECT W CONAIRE D=300 (material) | 60.27 |
| 40WT005 | u | TAPA CIEGA GALVA SEGMENTADA 40 JG FIRE PROTECT W CONAIRE D=355 (material) | 72.66 |
| 40WT006 | u | TAPA CIEGA GALVA SEGMENTADA 40 JG FIRE PROTECT W CONAIRE D=400 (material) | 75.55 |
| 40WT007 | u | TAPA CIEGA GALVA SEGMENTADA 40 JG FIRE PROTECT W CONAIRE D=450 (material) | 93.3 |
| 40WT008 | u | TAPA CIEGA GALVA SEGMENTADA 40 JG FIRE PROTECT W CONAIRE D=500 (material) | 106.11 |
| 40WT009 | u | TAPA CIEGA GALVA SEGMENTADA 40 JG FIRE PROTECT W CONAIRE D=560 (material) | 119.32 |
| 40WT010 | u | TAPA CIEGA GALVA SEGMENTADA 40 JG FIRE PROTECT W CONAIRE D=600 (material) | 140.36 |

###### JGFIPR50 JG FIRE PROTECT 50 mm

###### JGFIPR50MR Modulos rectos

###### JGFIPR50MR30 3000

| Código | Ud | Descripción | Precio |
|---|---|---|---|
| 50WMR30001 | ml | TUBO HELICOIDAL GALVA 3000 50 JG FIRE PROTECT W CONAIRE D=150 (material) | 190.88 |
| 50WMR30002 | ml | TUBO HELICOIDAL GALVA 3000 50 JG FIRE PROTECT W CONAIRE D=200 (material) | 255.2 |
| 50WMR30003 | ml | TUBO HELICOIDAL GALVA 3000 50 JG FIRE PROTECT W CONAIRE D=250 (material) | 308.35 |
| 50WMR30004 | ml | TUBO HELICOIDAL GALVA 3000 50 JG FIRE PROTECT W CONAIRE D=300 (material) | 366.97 |
| 50WMR30005 | ml | TUBO HELICOIDAL GALVA 3000 50 JG FIRE PROTECT W CONAIRE D=355 (material) | 440.58 |
| 50WMR30006 | ml | TUBO HELICOIDAL GALVA 3000 50 JG FIRE PROTECT W CONAIRE D=400 (material) | 498.02 |
| 50WMR30007 | ml | TUBO HELICOIDAL GALVA 3000 50 JG FIRE PROTECT W CONAIRE D=450 (material) | 561.03 |
| 50WMR30008 | ml | TUBO HELICOIDAL GALVA 3000 50 JG FIRE PROTECT W CONAIRE D=500 (material) | 635.93 |
| 50WMR30009 | ml | TUBO HELICOIDAL GALVA 3000 50 JG FIRE PROTECT W CONAIRE D=560 (material) | 713.1 |
| 50WMR30010 | ml | TUBO HELICOIDAL GALVA 3000 50 JG FIRE PROTECT W CONAIRE D=600 (material) | 764.61 |

###### JGFIPR50MR24 2400

| Código | Ud | Descripción | Precio |
|---|---|---|---|
| 50WMR24001 | ml | TUBO HELICOIDAL GALVA 2400 50 JG FIRE PROTECT W CONAIRE D=150 (material) | 164.93 |
| 50WMR24002 | ml | TUBO HELICOIDAL GALVA 2400 50 JG FIRE PROTECT W CONAIRE D=200 (material) | 220.68 |
| 50WMR24003 | ml | TUBO HELICOIDAL GALVA 2400 50 JG FIRE PROTECT W CONAIRE D=250 (material) | 266.72 |
| 50WMR24004 | ml | TUBO HELICOIDAL GALVA 2400 50 JG FIRE PROTECT W CONAIRE D=300 (material) | 317.45 |
| 50WMR24005 | ml | TUBO HELICOIDAL GALVA 2400 50 JG FIRE PROTECT W CONAIRE D=355 (material) | 381.22 |
| 50WMR24006 | ml | TUBO HELICOIDAL GALVA 2400 50 JG FIRE PROTECT W CONAIRE D=400 (material) | 430.87 |
| 50WMR24007 | ml | TUBO HELICOIDAL GALVA 2400 50 JG FIRE PROTECT W CONAIRE D=450 (material) | 485.39 |
| 50WMR24008 | ml | TUBO HELICOIDAL GALVA 2400 50 JG FIRE PROTECT W CONAIRE D=500 (material) | 550.25 |
| 50WMR24009 | ml | TUBO HELICOIDAL GALVA 2400 50 JG FIRE PROTECT W CONAIRE D=560 (material) | 617.03 |
| 50WMR24010 | ml | TUBO HELICOIDAL GALVA 2400 50 JG FIRE PROTECT W CONAIRE D=600 (material) | 661.57 |

###### JGFIPR50MR18 1800

| Código | Ud | Descripción | Precio |
|---|---|---|---|
| 50WMR18001 | ml | TUBO HELICOIDAL GALVA 1800 50 JG FIRE PROTECT W CONAIRE D=150 (material) | 128.6 |
| 50WMR18002 | ml | TUBO HELICOIDAL GALVA 1800 50 JG FIRE PROTECT W CONAIRE D=200 (material) | 171.48 |
| 50WMR18003 | ml | TUBO HELICOIDAL GALVA 1800 50 JG FIRE PROTECT W CONAIRE D=250 (material) | 206.98 |
| 50WMR18004 | ml | TUBO HELICOIDAL GALVA 1800 50 JG FIRE PROTECT W CONAIRE D=300 (material) | 246.26 |
| 50WMR18005 | ml | TUBO HELICOIDAL GALVA 1800 50 JG FIRE PROTECT W CONAIRE D=355 (material) | 295.4 |
| 50WMR18006 | ml | TUBO HELICOIDAL GALVA 1800 50 JG FIRE PROTECT W CONAIRE D=400 (material) | 334.03 |
| 50WMR18007 | ml | TUBO HELICOIDAL GALVA 1800 50 JG FIRE PROTECT W CONAIRE D=450 (material) | 376.32 |
| 50WMR18008 | ml | TUBO HELICOIDAL GALVA 1800 50 JG FIRE PROTECT W CONAIRE D=500 (material) | 426.38 |
| 50WMR18009 | ml | TUBO HELICOIDAL GALVA 1800 50 JG FIRE PROTECT W CONAIRE D=560 (material) | 478.1 |
| 50WMR18010 | ml | TUBO HELICOIDAL GALVA 1800 50 JG FIRE PROTECT W CONAIRE D=600 (material) | 512.7 |

###### JGFIPR50MR12 1200

| Código | Ud | Descripción | Precio |
|---|---|---|---|
| 50WMR12001 | ml | TUBO HELICOIDAL GALVA 1200 50 JG FIRE PROTECT W CONAIRE D=150 (material) | 90.8 |
| 50WMR12002 | ml | TUBO HELICOIDAL GALVA 1200 50 JG FIRE PROTECT W CONAIRE D=200 (material) | 120.82 |
| 50WMR12003 | ml | TUBO HELICOIDAL GALVA 1200 50 JG FIRE PROTECT W CONAIRE D=250 (material) | 145.71 |
| 50WMR12004 | ml | TUBO HELICOIDAL GALVA 1200 50 JG FIRE PROTECT W CONAIRE D=300 (material) | 173.32 |
| 50WMR12005 | ml | TUBO HELICOIDAL GALVA 1200 50 JG FIRE PROTECT W CONAIRE D=355 (material) | 207.76 |
| 50WMR12006 | ml | TUBO HELICOIDAL GALVA 1200 50 JG FIRE PROTECT W CONAIRE D=400 (material) | 234.99 |
| 50WMR12007 | ml | TUBO HELICOIDAL GALVA 1200 50 JG FIRE PROTECT W CONAIRE D=450 (material) | 264.74 |
| 50WMR12008 | ml | TUBO HELICOIDAL GALVA 1200 50 JG FIRE PROTECT W CONAIRE D=500 (material) | 299.86 |
| 50WMR12009 | ml | TUBO HELICOIDAL GALVA 1200 50 JG FIRE PROTECT W CONAIRE D=560 (material) | 336.22 |
| 50WMR12010 | ml | TUBO HELICOIDAL GALVA 1200 50 JG FIRE PROTECT W CONAIRE D=600 (material) | 360.6 |

###### JGFIPR50MR06 600

| Código | Ud | Descripción | Precio |
|---|---|---|---|
| 50WMR6001 | ml | TUBO HELICOIDAL GALVA 600 50 JG FIRE PROTECT W CONAIRE D=150 (material) | 53.86 |
| 50WMR6002 | ml | TUBO HELICOIDAL GALVA 600 50 JG FIRE PROTECT W CONAIRE D=200 (material) | 71.01 |
| 50WMR6003 | ml | TUBO HELICOIDAL GALVA 600 50 JG FIRE PROTECT W CONAIRE D=250 (material) | 85.33 |
| 50WMR6004 | ml | TUBO HELICOIDAL GALVA 600 50 JG FIRE PROTECT W CONAIRE D=300 (material) | 101.41 |
| 50WMR6005 | ml | TUBO HELICOIDAL GALVA 600 50 JG FIRE PROTECT W CONAIRE D=355 (material) | 121.19 |
| 50WMR6006 | ml | TUBO HELICOIDAL GALVA 600 50 JG FIRE PROTECT W CONAIRE D=400 (material) | 137.24 |
| 50WMR6007 | ml | TUBO HELICOIDAL GALVA 600 50 JG FIRE PROTECT W CONAIRE D=450 (material) | 154.64 |
| 50WMR6008 | ml | TUBO HELICOIDAL GALVA 600 50 JG FIRE PROTECT W CONAIRE D=500 (material) | 174.91 |
| 50WMR6009 | ml | TUBO HELICOIDAL GALVA 600 50 JG FIRE PROTECT W CONAIRE D=560 (material) | 196.08 |
| 50WMR6010 | ml | TUBO HELICOIDAL GALVA 600 50 JG FIRE PROTECT W CONAIRE D=600 (material) | 210.41 |

###### JGFIPR50CO Codos

###### JGFIPR50CO45 45 º

| Código | Ud | Descripción | Precio |
|---|---|---|---|
| 50WCO4001 | u | CODO GALVA 45º SEGMENTADO 50 JG FIRE PROTECT W CONAIRE D=150 (material) | 43.05 |
| 50WCO4002 | u | CODO GALVA 45º SEGMENTADO 50 JG FIRE PROTECT W CONAIRE D=200 (material) | 48.32 |
| 50WCO4003 | u | CODO GALVA 45º SEGMENTADO 50 JG FIRE PROTECT W CONAIRE D=250 (material) | 68.79 |
| 50WCO4004 | u | CODO GALVA 45º SEGMENTADO 50 JG FIRE PROTECT W CONAIRE D=300 (material) | 87.32 |
| 50WCO4005 | u | CODO GALVA 45º SEGMENTADO 50 JG FIRE PROTECT W CONAIRE D=355 (material) | 104.19 |
| 50WCO4006 | u | CODO GALVA 45º SEGMENTADO 50 JG FIRE PROTECT W CONAIRE D=400 (material) | 127.28 |
| 50WCO4007 | u | CODO GALVA 45º SEGMENTADO 50 JG FIRE PROTECT W CONAIRE D=450 (material) | 155.25 |
| 50WCO4008 | u | CODO GALVA 45º SEGMENTADO 50 JG FIRE PROTECT W CONAIRE D=500 (material) | 183.67 |
| 50WCO4009 | u | CODO GALVA 45º SEGMENTADO 50 JG FIRE PROTECT W CONAIRE D=560 (material) | 201.87 |
| 50WCO4010 | u | CODO GALVA 45º SEGMENTADO 50 JG FIRE PROTECT W CONAIRE D=600 (material) | 245.84 |

###### JGFIPR50CO90 90 º

| Código | Ud | Descripción | Precio |
|---|---|---|---|
| 50WCO9001 | u | CODO GALVA 90º SEGMENTADO 50 JG FIRE PROTECT W CONAIRE D=150 (material) | 70.14 |
| 50WCO9002 | u | CODO GALVA 90º SEGMENTADO 50 JG FIRE PROTECT W CONAIRE D=200 (material) | 80.62 |
| 50WCO9003 | u | CODO GALVA 90º SEGMENTADO 50 JG FIRE PROTECT W CONAIRE D=250 (material) | 118.08 |
| 50WCO9004 | u | CODO GALVA 90º SEGMENTADO 50 JG FIRE PROTECT W CONAIRE D=300 (material) | 150.61 |
| 50WCO9005 | u | CODO GALVA 90º SEGMENTADO 50 JG FIRE PROTECT W CONAIRE D=355 (material) | 182.56 |
| 50WCO9006 | u | CODO GALVA 90º SEGMENTADO 50 JG FIRE PROTECT W CONAIRE D=400 (material) | 228 |
| 50WCO9007 | u | CODO GALVA 90º SEGMENTADO 50 JG FIRE PROTECT W CONAIRE D=450 (material) | 275.68 |
| 50WCO9008 | u | CODO GALVA 90º SEGMENTADO 50 JG FIRE PROTECT W CONAIRE D=500 (material) | 320.41 |
| 50WCO9009 | u | CODO GALVA 90º SEGMENTADO 50 JG FIRE PROTECT W CONAIRE D=560 (material) | 351.8 |
| 50WCO9010 | u | CODO GALVA 90º SEGMENTADO 50 JG FIRE PROTECT W CONAIRE D=600 (material) | 439.4 |

###### JGFIPR50RE Reducciones

| Código | Ud | Descripción | Precio |
|---|---|---|---|
| 50WRC001 | u | REDUCCION CONCENTRICA GALVA SEGMENTADA 50 JG FIRE PROTECT W CONAIRE D=200/150 (material) | 67.25 |
| 50WRC002 | u | REDUCCION CONCENTRICA GALVA SEGMENTADA 50 JG FIRE PROTECT W CONAIRE D=250/150 (material) | 78.03 |
| 50WRC003 | u | REDUCCION CONCENTRICA GALVA SEGMENTADA 50 JG FIRE PROTECT W CONAIRE D=250/200 (material) | 77.92 |
| 50WRC004 | u | REDUCCION CONCENTRICA GALVA SEGMENTADA 50 JG FIRE PROTECT W CONAIRE D=300/150 (material) | 104.87 |
| 50WRC005 | u | REDUCCION CONCENTRICA GALVA SEGMENTADA 50 JG FIRE PROTECT W CONAIRE D=300/200 (material) | 104.53 |
| 50WRC006 | u | REDUCCION CONCENTRICA GALVA SEGMENTADA 50 JG FIRE PROTECT W CONAIRE D=300/250 (material) | 105.9 |
| 50WRC007 | u | REDUCCION CONCENTRICA GALVA SEGMENTADA 50 JG FIRE PROTECT W CONAIRE D=355/150 (material) | 124.35 |
| 50WRC008 | u | REDUCCION CONCENTRICA GALVA SEGMENTADA 50 JG FIRE PROTECT W CONAIRE D=355/200 (material) | 122.17 |
| 50WRC009 | u | REDUCCION CONCENTRICA GALVA SEGMENTADA 50 JG FIRE PROTECT W CONAIRE D=355/250 (material) | 120.73 |
| 50WRC010 | u | REDUCCION CONCENTRICA GALVA SEGMENTADA 50 JG FIRE PROTECT W CONAIRE D=355/300 (material) | 122.04 |
| 50WRC011 | u | REDUCCION CONCENTRICA GALVA SEGMENTADA 50 JG FIRE PROTECT W CONAIRE D=400/150 (material) | 148.85 |
| 50WRC012 | u | REDUCCION CONCENTRICA GALVA SEGMENTADA 50 JG FIRE PROTECT W CONAIRE D=400/200 (material) | 145.04 |
| 50WRC013 | u | REDUCCION CONCENTRICA GALVA SEGMENTADA 50 JG FIRE PROTECT W CONAIRE D=400/250 (material) | 141.09 |
| 50WRC014 | u | REDUCCION CONCENTRICA GALVA SEGMENTADA 50 JG FIRE PROTECT W CONAIRE D=400/300 (material) | 138.88 |
| 50WRC015 | u | REDUCCION CONCENTRICA GALVA SEGMENTADA 50 JG FIRE PROTECT W CONAIRE D=400/355 (material) | 141.19 |
| 50WRC016 | u | REDUCCION CONCENTRICA GALVA SEGMENTADA 50 JG FIRE PROTECT W CONAIRE D=450/150 (material) | 191.5 |
| 50WRC017 | u | REDUCCION CONCENTRICA GALVA SEGMENTADA 50 JG FIRE PROTECT W CONAIRE D=450/200 (material) | 188.21 |
| 50WRC018 | u | REDUCCION CONCENTRICA GALVA SEGMENTADA 50 JG FIRE PROTECT W CONAIRE D=450/250 (material) | 184.4 |
| 50WRC019 | u | REDUCCION CONCENTRICA GALVA SEGMENTADA 50 JG FIRE PROTECT W CONAIRE D=450/300 (material) | 181.74 |
| 50WRC020 | u | REDUCCION CONCENTRICA GALVA SEGMENTADA 50 JG FIRE PROTECT W CONAIRE D=450/355 (material) | 180.03 |
| 50WRC021 | u | REDUCCION CONCENTRICA GALVA SEGMENTADA 50 JG FIRE PROTECT W CONAIRE D=450/400 (material) | 180.56 |
| 50WRC022 | u | REDUCCION CONCENTRICA GALVA SEGMENTADA 50 JG FIRE PROTECT W CONAIRE D=500/200 (material) | 211.91 |
| 50WRC023 | u | REDUCCION CONCENTRICA GALVA SEGMENTADA 50 JG FIRE PROTECT W CONAIRE D=500/250 (material) | 206.72 |
| 50WRC024 | u | REDUCCION CONCENTRICA GALVA SEGMENTADA 50 JG FIRE PROTECT W CONAIRE D=500/300 (material) | 203.39 |
| 50WRC025 | u | REDUCCION CONCENTRICA GALVA SEGMENTADA 50 JG FIRE PROTECT W CONAIRE D=500/355 (material) | 202.15 |
| 50WRC026 | u | REDUCCION CONCENTRICA GALVA SEGMENTADA 50 JG FIRE PROTECT W CONAIRE D=500/400 (material) | 200.03 |
| 50WRC027 | u | REDUCCION CONCENTRICA GALVA SEGMENTADA 50 JG FIRE PROTECT W CONAIRE D=500/450 (material) | 201.16 |
| 50WRC028 | u | REDUCCION CONCENTRICA GALVA SEGMENTADA 50 JG FIRE PROTECT W CONAIRE D=560/200 (material) | 246.83 |
| 50WRC029 | u | REDUCCION CONCENTRICA GALVA SEGMENTADA 50 JG FIRE PROTECT W CONAIRE D=560/250 (material) | 243.06 |
| 50WRC030 | u | REDUCCION CONCENTRICA GALVA SEGMENTADA 50 JG FIRE PROTECT W CONAIRE D=560/300 (material) | 239.99 |
| 50WRC031 | u | REDUCCION CONCENTRICA GALVA SEGMENTADA 50 JG FIRE PROTECT W CONAIRE D=560/355 (material) | 237.18 |
| 50WRC032 | u | REDUCCION CONCENTRICA GALVA SEGMENTADA 50 JG FIRE PROTECT W CONAIRE D=560/400 (material) | 189.98 |
| 50WRC033 | u | REDUCCION CONCENTRICA GALVA SEGMENTADA 50 JG FIRE PROTECT W CONAIRE D=560/450 (material) | 238.55 |
| 50WRC034 | u | REDUCCION CONCENTRICA GALVA SEGMENTADA 50 JG FIRE PROTECT W CONAIRE D=560/500 (material) | 185.09 |
| 50WRC035 | u | REDUCCION CONCENTRICA GALVA SEGMENTADA 50 JG FIRE PROTECT W CONAIRE D=600/200 (material) | 281.44 |
| 50WRC036 | u | REDUCCION CONCENTRICA GALVA SEGMENTADA 50 JG FIRE PROTECT W CONAIRE D=600/250 (material) | 289.95 |
| 50WRC037 | u | REDUCCION CONCENTRICA GALVA SEGMENTADA 50 JG FIRE PROTECT W CONAIRE D=600/300 (material) | 266.36 |
| 50WRC038 | u | REDUCCION CONCENTRICA GALVA SEGMENTADA 50 JG FIRE PROTECT W CONAIRE D=600/355 (material) | 278.83 |
| 50WRC039 | u | REDUCCION CONCENTRICA GALVA SEGMENTADA 50 JG FIRE PROTECT W CONAIRE D=600/400 (material) | 273.44 |
| 50WRC040 | u | REDUCCION CONCENTRICA GALVA SEGMENTADA 50 JG FIRE PROTECT W CONAIRE D=600/450 (material) | 268.63 |
| 50WRC041 | u | REDUCCION CONCENTRICA GALVA SEGMENTADA 50 JG FIRE PROTECT W CONAIRE D=600/500 (material) | 269.57 |
| 50WRC042 | u | REDUCCION CONCENTRICA GALVA SEGMENTADA 50 JG FIRE PROTECT W CONAIRE D=600/560 (material) | 269.63 |

###### JGFIPR50TE Tes

###### JGFIPR50TESP Simple

| Código | Ud | Descripción | Precio |
|---|---|---|---|
| 50WTS9001 | u | TE SIMPLE GALVA 90º SEGMENTADA 50 JG FIRE PROTECT W CONAIRE D=150 (material) | 91.43 |
| 50WTS9002 | u | TE SIMPLE GALVA 90º SEGMENTADA 50 JG FIRE PROTECT W CONAIRE D=200 (material) | 96.52 |
| 50WTS9003 | u | TE SIMPLE GALVA 90º SEGMENTADA 50 JG FIRE PROTECT W CONAIRE D=250 (material) | 149.64 |
| 50WTS9004 | u | TE SIMPLE GALVA 90º SEGMENTADA 50 JG FIRE PROTECT W CONAIRE D=300 (material) | 183.15 |
| 50WTS9005 | u | TE SIMPLE GALVA 90º SEGMENTADA 50 JG FIRE PROTECT W CONAIRE D=355 (material) | 206.54 |
| 50WTS9006 | u | TE SIMPLE GALVA 90º SEGMENTADA 50 JG FIRE PROTECT W CONAIRE D=400 (material) | 262.95 |
| 50WTS9007 | u | TE SIMPLE GALVA 90º SEGMENTADA 50 JG FIRE PROTECT W CONAIRE D=450 (material) | 320.22 |
| 50WTS9008 | u | TE SIMPLE GALVA 90º SEGMENTADA 50 JG FIRE PROTECT W CONAIRE D=500 (material) | 362.97 |
| 50WTS9009 | u | TE SIMPLE GALVA 90º SEGMENTADA 50 JG FIRE PROTECT W CONAIRE D=560 (material) | 397.29 |
| 50WTS9010 | u | TE SIMPLE GALVA 90º SEGMENTADA 50 JG FIRE PROTECT W CONAIRE D=600 (material) | 497.44 |

###### JGFIPR50TERE Reducida

| Código | Ud | Descripción | Precio |
|---|---|---|---|
| 50WTR9001 | u | TE REDUCIDA GALVA 90º SEGMENTADA 50 JG FIRE PROTECT W CONAIRE D/D=200/150 (material) | 121.57 |
| 50WTR9002 | u | TE REDUCIDA GALVA 90º SEGMENTADA 50 JG FIRE PROTECT W CONAIRE D/D=250/150 (material) | 157.65 |
| 50WTR9003 | u | TE REDUCIDA GALVA 90º SEGMENTADA 50 JG FIRE PROTECT W CONAIRE D/D=250/200 (material) | 164.54 |
| 50WTR9004 | u | TE REDUCIDA GALVA 90º SEGMENTADA 50 JG FIRE PROTECT W CONAIRE D/D=300/150 (material) | 203.1 |
| 50WTR9005 | u | TE REDUCIDA GALVA 90º SEGMENTADA 50 JG FIRE PROTECT W CONAIRE D/D=300/200 (material) | 209.99 |
| 50WTR9006 | u | TE REDUCIDA GALVA 90º SEGMENTADA 50 JG FIRE PROTECT W CONAIRE D/D=300/250 (material) | 216.88 |
| 50WTR9007 | u | TE REDUCIDA GALVA 90º SEGMENTADA 50 JG FIRE PROTECT W CONAIRE D/D=355/150 (material) | 253.92 |
| 50WTR9008 | u | TE REDUCIDA GALVA 90º SEGMENTADA 50 JG FIRE PROTECT W CONAIRE D/D=355/200 (material) | 260.81 |
| 50WTR9009 | u | TE REDUCIDA GALVA 90º SEGMENTADA 50 JG FIRE PROTECT W CONAIRE D/D=355/250 (material) | 267.7 |
| 50WTR9010 | u | TE REDUCIDA GALVA 90º SEGMENTADA 50 JG FIRE PROTECT W CONAIRE D/D=355/300 (material) | 274.59 |
| 50WTR9011 | u | TE REDUCIDA GALVA 90º SEGMENTADA 50 JG FIRE PROTECT W CONAIRE D/D=400/150 (material) | 302.58 |
| 50WTR9012 | u | TE REDUCIDA GALVA 90º SEGMENTADA 50 JG FIRE PROTECT W CONAIRE D/D=400/200 (material) | 309.73 |
| 50WTR9013 | u | TE REDUCIDA GALVA 90º SEGMENTADA 50 JG FIRE PROTECT W CONAIRE D/D=400/250 (material) | 316.89 |
| 50WTR9014 | u | TE REDUCIDA GALVA 90º SEGMENTADA 50 JG FIRE PROTECT W CONAIRE D/D=400/300 (material) | 324.04 |
| 50WTR9015 | u | TE REDUCIDA GALVA 90º SEGMENTADA 50 JG FIRE PROTECT W CONAIRE D/D=400/355 (material) | 333.79 |
| 50WTR9016 | u | TE REDUCIDA GALVA 90º SEGMENTADA 50 JG FIRE PROTECT W CONAIRE D/D=450/150 (material) | 348.1 |
| 50WTR9017 | u | TE REDUCIDA GALVA 90º SEGMENTADA 50 JG FIRE PROTECT W CONAIRE D/D=450/200 (material) | 360.33 |
| 50WTR9018 | u | TE REDUCIDA GALVA 90º SEGMENTADA 50 JG FIRE PROTECT W CONAIRE D/D=450/250 (material) | 367.59 |
| 50WTR9019 | u | TE REDUCIDA GALVA 90º SEGMENTADA 50 JG FIRE PROTECT W CONAIRE D/D=450/300 (material) | 374.86 |
| 50WTR9020 | u | TE REDUCIDA GALVA 90º SEGMENTADA 50 JG FIRE PROTECT W CONAIRE D/D=450/355 (material) | 382.13 |
| 50WTR9021 | u | TE REDUCIDA GALVA 90º SEGMENTADA 50 JG FIRE PROTECT W CONAIRE D/D=450/400 (material) | 392.22 |
| 50WTR9022 | u | TE REDUCIDA GALVA 90º SEGMENTADA 50 JG FIRE PROTECT W CONAIRE D/D=500/200 (material) | 421.25 |
| 50WTR9023 | u | TE REDUCIDA GALVA 90º SEGMENTADA 50 JG FIRE PROTECT W CONAIRE D/D=500/250 (material) | 429.56 |
| 50WTR9024 | u | TE REDUCIDA GALVA 90º SEGMENTADA 50 JG FIRE PROTECT W CONAIRE D/D=500/300 (material) | 437.87 |
| 50WTR9025 | u | TE REDUCIDA GALVA 90º SEGMENTADA 50 JG FIRE PROTECT W CONAIRE D/D=500/355 (material) | 448.77 |
| 50WTR9026 | u | TE REDUCIDA GALVA 90º SEGMENTADA 50 JG FIRE PROTECT W CONAIRE D/D=500/400 (material) | 457.07 |
| 50WTR9027 | u | TE REDUCIDA GALVA 90º SEGMENTADA 50 JG FIRE PROTECT W CONAIRE D/D=500/450 (material) | 465.38 |
| 50WTR9028 | u | TE REDUCIDA GALVA 90º SEGMENTADA 50 JG FIRE PROTECT W CONAIRE D/D=560/200 (material) | 481.99 |
| 50WTR9029 | u | TE REDUCIDA GALVA 90º SEGMENTADA 50 JG FIRE PROTECT W CONAIRE D/D=560/250 (material) | 490.3 |
| 50WTR9030 | u | TE REDUCIDA GALVA 90º SEGMENTADA 50 JG FIRE PROTECT W CONAIRE D/D=560/300 (material) | 498.61 |
| 50WTR9031 | u | TE REDUCIDA GALVA 90º SEGMENTADA 50 JG FIRE PROTECT W CONAIRE D/D=560/355 (material) | 506.91 |
| 50WTR9032 | u | TE REDUCIDA GALVA 90º SEGMENTADA 50 JG FIRE PROTECT W CONAIRE D/D=560/400 (material) | 516.95 |
| 50WTR9033 | u | TE REDUCIDA GALVA 90º SEGMENTADA 50 JG FIRE PROTECT W CONAIRE D/D=560/450 (material) | 525.26 |
| 50WTR9034 | u | TE REDUCIDA GALVA 90º SEGMENTADA 50 JG FIRE PROTECT W CONAIRE D/D=560/500 (material) | 533.56 |
| 50WTR9035 | u | TE REDUCIDA GALVA 90º SEGMENTADA 50 JG FIRE PROTECT W CONAIRE D/D=600/200 (material) | 554.29 |
| 50WTR9036 | u | TE REDUCIDA GALVA 90º SEGMENTADA 50 JG FIRE PROTECT W CONAIRE D/D=600/250 (material) | 562.6 |
| 50WTR9037 | u | TE REDUCIDA GALVA 90º SEGMENTADA 50 JG FIRE PROTECT W CONAIRE D/D=600/300 (material) | 570.91 |
| 50WTR9038 | u | TE REDUCIDA GALVA 90º SEGMENTADA 50 JG FIRE PROTECT W CONAIRE D/D=600/355 (material) | 570.91 |
| 50WTR9039 | u | TE REDUCIDA GALVA 90º SEGMENTADA 50 JG FIRE PROTECT W CONAIRE D/D=600/400 (material) | 587.52 |
| 50WTR9040 | u | TE REDUCIDA GALVA 90º SEGMENTADA 50 JG FIRE PROTECT W CONAIRE D/D=600/450 (material) | 595.83 |
| 50WTR9041 | u | TE REDUCIDA GALVA 90º SEGMENTADA 50 JG FIRE PROTECT W CONAIRE D/D=600/500 (material) | 604.13 |
| 50WTR9042 | u | TE REDUCIDA GALVA 90º SEGMENTADA 50 JG FIRE PROTECT W CONAIRE D/D=600/560 (material) | 612.44 |

###### JGFIPR50TA Tapas

| Código | Ud | Descripción | Precio |
|---|---|---|---|
| 50WT001 | u | TAPA CIEGA GALVA SEGMENTADA 50 JG FIRE PROTECT W CONAIRE D=150 (material) | 24.66 |
| 50WT002 | u | TAPA CIEGA GALVA SEGMENTADA 50 JG FIRE PROTECT W CONAIRE D=200 (material) | 34.56 |
| 50WT003 | u | TAPA CIEGA GALVA SEGMENTADA 50 JG FIRE PROTECT W CONAIRE D=250 (material) | 57.72 |
| 50WT004 | u | TAPA CIEGA GALVA SEGMENTADA 50 JG FIRE PROTECT W CONAIRE D=300 (material) | 70.78 |
| 50WT005 | u | TAPA CIEGA GALVA SEGMENTADA 50 JG FIRE PROTECT W CONAIRE D=355 (material) | 85.73 |
| 50WT006 | u | TAPA CIEGA GALVA SEGMENTADA 50 JG FIRE PROTECT W CONAIRE D=400 (material) | 89.13 |
| 50WT007 | u | TAPA CIEGA GALVA SEGMENTADA 50 JG FIRE PROTECT W CONAIRE D=450 (material) | 110.29 |
| 50WT008 | u | TAPA CIEGA GALVA SEGMENTADA 50 JG FIRE PROTECT W CONAIRE D=500 (material) | 125.65 |
| 50WT009 | u | TAPA CIEGA GALVA SEGMENTADA 50 JG FIRE PROTECT W CONAIRE D=560 (material) | 141.43 |
| 50WT010 | u | TAPA CIEGA GALVA SEGMENTADA 50 JG FIRE PROTECT W CONAIRE D=600 (material) | 166.08 |

###### JGFIPR60 JG FIRE PROTECT 60 mm

###### JGFIPR60MR Modulos rectos

###### JGFIPR60MR30 3000

| Código | Ud | Descripción | Precio |
|---|---|---|---|
| 60WMR30001 | ml | TUBO HELICOIDAL GALVA 3000 60 JG FIRE PROTECT W CONAIRE D=150 (material) | 213.72 |
| 60WMR30002 | ml | TUBO HELICOIDAL GALVA 3000 60 JG FIRE PROTECT W CONAIRE D=200 (material) | 286.46 |
| 60WMR30003 | ml | TUBO HELICOIDAL GALVA 3000 60 JG FIRE PROTECT W CONAIRE D=250 (material) | 346.42 |
| 60WMR30004 | ml | TUBO HELICOIDAL GALVA 3000 60 JG FIRE PROTECT W CONAIRE D=300 (material) | 412.41 |
| 60WMR30005 | ml | TUBO HELICOIDAL GALVA 3000 60 JG FIRE PROTECT W CONAIRE D=355 (material) | 494.4 |
| 60WMR30006 | ml | TUBO HELICOIDAL GALVA 3000 60 JG FIRE PROTECT W CONAIRE D=400 (material) | 558.72 |
| 60WMR30007 | ml | TUBO HELICOIDAL GALVA 3000 60 JG FIRE PROTECT W CONAIRE D=450 (material) | 629.43 |
| 60WMR30008 | ml | TUBO HELICOIDAL GALVA 3000 60 JG FIRE PROTECT W CONAIRE D=500 (material) | 712.01 |
| 60WMR30009 | ml | TUBO HELICOIDAL GALVA 3000 60 JG FIRE PROTECT W CONAIRE D=560 (material) | 798.49 |
| 60WMR30010 | ml | TUBO HELICOIDAL GALVA 3000 60 JG FIRE PROTECT W CONAIRE D=600 (material) | 856.07 |

###### JGFIPR60MR24 2400

| Código | Ud | Descripción | Precio |
|---|---|---|---|
| 60WMR24001 | ml | TUBO HELICOIDAL GALVA 2400 60 JG FIRE PROTECT W CONAIRE D=150 (material) | 184.73 |
| 60WMR24002 | ml | TUBO HELICOIDAL GALVA 2400 60 JG FIRE PROTECT W CONAIRE D=200 (material) | 247.77 |
| 60WMR24003 | ml | TUBO HELICOIDAL GALVA 2400 60 JG FIRE PROTECT W CONAIRE D=250 (material) | 299.71 |
| 60WMR24004 | ml | TUBO HELICOIDAL GALVA 2400 60 JG FIRE PROTECT W CONAIRE D=300 (material) | 356.83 |
| 60WMR24005 | ml | TUBO HELICOIDAL GALVA 2400 60 JG FIRE PROTECT W CONAIRE D=355 (material) | 427.86 |
| 60WMR24006 | ml | TUBO HELICOIDAL GALVA 2400 60 JG FIRE PROTECT W CONAIRE D=400 (material) | 483.48 |
| 60WMR24007 | ml | TUBO HELICOIDAL GALVA 2400 60 JG FIRE PROTECT W CONAIRE D=450 (material) | 544.66 |
| 60WMR24008 | ml | TUBO HELICOIDAL GALVA 2400 60 JG FIRE PROTECT W CONAIRE D=500 (material) | 616.18 |
| 60WMR24009 | ml | TUBO HELICOIDAL GALVA 2400 60 JG FIRE PROTECT W CONAIRE D=560 (material) | 691.04 |
| 60WMR24010 | ml | TUBO HELICOIDAL GALVA 2400 60 JG FIRE PROTECT W CONAIRE D=600 (material) | 740.84 |

###### JGFIPR60MR18 1800

| Código | Ud | Descripción | Precio |
|---|---|---|---|
| 60WMR18001 | ml | TUBO HELICOIDAL GALVA 1800 60 JG FIRE PROTECT W CONAIRE D=150 (material) | 143.83 |
| 60WMR18002 | ml | TUBO HELICOIDAL GALVA 1800 60 JG FIRE PROTECT W CONAIRE D=200 (material) | 192.32 |
| 60WMR18003 | ml | TUBO HELICOIDAL GALVA 1800 60 JG FIRE PROTECT W CONAIRE D=250 (material) | 232.36 |
| 60WMR18004 | ml | TUBO HELICOIDAL GALVA 1800 60 JG FIRE PROTECT W CONAIRE D=300 (material) | 276.56 |
| 60WMR18005 | ml | TUBO HELICOIDAL GALVA 1800 60 JG FIRE PROTECT W CONAIRE D=355 (material) | 331.29 |
| 60WMR18006 | ml | TUBO HELICOIDAL GALVA 1800 60 JG FIRE PROTECT W CONAIRE D=400 (material) | 374.5 |
| 60WMR18007 | ml | TUBO HELICOIDAL GALVA 1800 60 JG FIRE PROTECT W CONAIRE D=450 (material) | 421.91 |
| 60WMR18008 | ml | TUBO HELICOIDAL GALVA 1800 60 JG FIRE PROTECT W CONAIRE D=500 (material) | 477.1 |
| 60WMR18009 | ml | TUBO HELICOIDAL GALVA 1800 60 JG FIRE PROTECT W CONAIRE D=560 (material) | 535.02 |
| 60WMR18010 | ml | TUBO HELICOIDAL GALVA 1800 60 JG FIRE PROTECT W CONAIRE D=600 (material) | 573.68 |

###### JGFIPR60MR12 1200

| Código | Ud | Descripción | Precio |
|---|---|---|---|
| 60WMR12001 | ml | TUBO HELICOIDAL GALVA 1200 60 JG FIRE PROTECT W CONAIRE D=150 (material) | 101.46 |
| 60WMR12002 | ml | TUBO HELICOIDAL GALVA 1200 60 JG FIRE PROTECT W CONAIRE D=200 (material) | 135.4 |
| 60WMR12003 | ml | TUBO HELICOIDAL GALVA 1200 60 JG FIRE PROTECT W CONAIRE D=250 (material) | 163.47 |
| 60WMR12004 | ml | TUBO HELICOIDAL GALVA 1200 60 JG FIRE PROTECT W CONAIRE D=300 (material) | 194.52 |
| 60WMR12005 | ml | TUBO HELICOIDAL GALVA 1200 60 JG FIRE PROTECT W CONAIRE D=355 (material) | 232.87 |
| 60WMR12006 | ml | TUBO HELICOIDAL GALVA 1200 60 JG FIRE PROTECT W CONAIRE D=400 (material) | 263.32 |
| 60WMR12007 | ml | TUBO HELICOIDAL GALVA 1200 60 JG FIRE PROTECT W CONAIRE D=450 (material) | 296.66 |
| 60WMR12008 | ml | TUBO HELICOIDAL GALVA 1200 60 JG FIRE PROTECT W CONAIRE D=500 (material) | 335.37 |
| 60WMR12009 | ml | TUBO HELICOIDAL GALVA 1200 60 JG FIRE PROTECT W CONAIRE D=560 (material) | 376.07 |
| 60WMR12010 | ml | TUBO HELICOIDAL GALVA 1200 60 JG FIRE PROTECT W CONAIRE D=600 (material) | 403.29 |

###### JGFIPR60MR06 600

| Código | Ud | Descripción | Precio |
|---|---|---|---|
| 60WMR6001 | ml | TUBO HELICOIDAL GALVA 600 60 JG FIRE PROTECT W CONAIRE D=150 (material) | 59.95 |
| 60WMR6002 | ml | TUBO HELICOIDAL GALVA 600 60 JG FIRE PROTECT W CONAIRE D=200 (material) | 79.35 |
| 60WMR6003 | ml | TUBO HELICOIDAL GALVA 600 60 JG FIRE PROTECT W CONAIRE D=250 (material) | 95.49 |
| 60WMR6004 | ml | TUBO HELICOIDAL GALVA 600 60 JG FIRE PROTECT W CONAIRE D=300 (material) | 113.53 |
| 60WMR6005 | ml | TUBO HELICOIDAL GALVA 600 60 JG FIRE PROTECT W CONAIRE D=355 (material) | 135.54 |
| 60WMR6006 | ml | TUBO HELICOIDAL GALVA 600 60 JG FIRE PROTECT W CONAIRE D=400 (material) | 153.43 |
| 60WMR6007 | ml | TUBO HELICOIDAL GALVA 600 60 JG FIRE PROTECT W CONAIRE D=450 (material) | 172.88 |
| 60WMR6008 | ml | TUBO HELICOIDAL GALVA 600 60 JG FIRE PROTECT W CONAIRE D=500 (material) | 195.2 |
| 60WMR6009 | ml | TUBO HELICOIDAL GALVA 600 60 JG FIRE PROTECT W CONAIRE D=560 (material) | 218.85 |
| 60WMR6010 | ml | TUBO HELICOIDAL GALVA 600 60 JG FIRE PROTECT W CONAIRE D=600 (material) | 234.8 |

###### JGFIPR60CO Codos

###### JGFIPR60CO45 45 º

| Código | Ud | Descripción | Precio |
|---|---|---|---|
| 60WCO4001 | u | CODO GALVA 45º SEGMENTADO 60 JG FIRE PROTECT W CONAIRE D=150 (material) | 47.02 |
| 60WCO4002 | u | CODO GALVA 45º SEGMENTADO 60 JG FIRE PROTECT W CONAIRE D=200 (material) | 52.95 |
| 60WCO4003 | u | CODO GALVA 45º SEGMENTADO 60 JG FIRE PROTECT W CONAIRE D=250 (material) | 75.9 |
| 60WCO4004 | u | CODO GALVA 45º SEGMENTADO 60 JG FIRE PROTECT W CONAIRE D=300 (material) | 96.46 |
| 60WCO4005 | u | CODO GALVA 45º SEGMENTADO 60 JG FIRE PROTECT W CONAIRE D=355 (material) | 115.4 |
| 60WCO4006 | u | CODO GALVA 45º SEGMENTADO 60 JG FIRE PROTECT W CONAIRE D=400 (material) | 140.39 |
| 60WCO4007 | u | CODO GALVA 45º SEGMENTADO 60 JG FIRE PROTECT W CONAIRE D=450 (material) | 171.81 |
| 60WCO4008 | u | CODO GALVA 45º SEGMENTADO 60 JG FIRE PROTECT W CONAIRE D=500 (material) | 203.26 |
| 60WCO4009 | u | CODO GALVA 45º SEGMENTADO 60 JG FIRE PROTECT W CONAIRE D=560 (material) | 223.25 |
| 60WCO4010 | u | CODO GALVA 45º SEGMENTADO 60 JG FIRE PROTECT W CONAIRE D=600 (material) | 272.62 |

###### JGFIPR60CO90 90 º

| Código | Ud | Descripción | Precio |
|---|---|---|---|
| 60WCO9001 | u | CODO GALVA 90º SEGMENTADO 60 JG FIRE PROTECT W CONAIRE D=150 (material) | 76.76 |
| 60WCO9002 | u | CODO GALVA 90º SEGMENTADO 60 JG FIRE PROTECT W CONAIRE D=200 (material) | 88.55 |
| 60WCO9003 | u | CODO GALVA 90º SEGMENTADO 60 JG FIRE PROTECT W CONAIRE D=250 (material) | 130.48 |
| 60WCO9004 | u | CODO GALVA 90º SEGMENTADO 60 JG FIRE PROTECT W CONAIRE D=300 (material) | 166.82 |
| 60WCO9005 | u | CODO GALVA 90º SEGMENTADO 60 JG FIRE PROTECT W CONAIRE D=355 (material) | 202.75 |
| 60WCO9006 | u | CODO GALVA 90º SEGMENTADO 60 JG FIRE PROTECT W CONAIRE D=400 (material) | 252.84 |
| 60WCO9007 | u | CODO GALVA 90º SEGMENTADO 60 JG FIRE PROTECT W CONAIRE D=450 (material) | 306.04 |
| 60WCO9008 | u | CODO GALVA 90º SEGMENTADO 60 JG FIRE PROTECT W CONAIRE D=500 (material) | 356.35 |
| 60WCO9009 | u | CODO GALVA 90º SEGMENTADO 60 JG FIRE PROTECT W CONAIRE D=560 (material) | 391.34 |
| 60WCO9010 | u | CODO GALVA 90º SEGMENTADO 60 JG FIRE PROTECT W CONAIRE D=600 (material) | 489.35 |

###### JGFIPR60RE Reducciones

| Código | Ud | Descripción | Precio |
|---|---|---|---|
| 60WRC001 | u | REDUCCION CONCENTRICA GALVA SEGMENTADA 60 JG FIRE PROTECT W CONAIRE D=200/150 (material) | 74.23 |
| 60WRC002 | u | REDUCCION CONCENTRICA GALVA SEGMENTADA 60 JG FIRE PROTECT W CONAIRE D=250/150 (material) | 86.3 |
| 60WRC003 | u | REDUCCION CONCENTRICA GALVA SEGMENTADA 60 JG FIRE PROTECT W CONAIRE D=250/200 (material) | 86.17 |
| 60WRC004 | u | REDUCCION CONCENTRICA GALVA SEGMENTADA 60 JG FIRE PROTECT W CONAIRE D=300/150 (material) | 116.51 |
| 60WRC005 | u | REDUCCION CONCENTRICA GALVA SEGMENTADA 60 JG FIRE PROTECT W CONAIRE D=300/200 (material) | 116.13 |
| 60WRC006 | u | REDUCCION CONCENTRICA GALVA SEGMENTADA 60 JG FIRE PROTECT W CONAIRE D=300/250 (material) | 117.68 |
| 60WRC007 | u | REDUCCION CONCENTRICA GALVA SEGMENTADA 60 JG FIRE PROTECT W CONAIRE D=355/150 (material) | 138.08 |
| 60WRC008 | u | REDUCCION CONCENTRICA GALVA SEGMENTADA 60 JG FIRE PROTECT W CONAIRE D=355/200 (material) | 135.62 |
| 60WRC009 | u | REDUCCION CONCENTRICA GALVA SEGMENTADA 60 JG FIRE PROTECT W CONAIRE D=355/250 (material) | 133.99 |
| 60WRC010 | u | REDUCCION CONCENTRICA GALVA SEGMENTADA 60 JG FIRE PROTECT W CONAIRE D=355/300 (material) | 135.36 |
| 60WRC011 | u | REDUCCION CONCENTRICA GALVA SEGMENTADA 60 JG FIRE PROTECT W CONAIRE D=400/150 (material) | 165.03 |
| 60WRC012 | u | REDUCCION CONCENTRICA GALVA SEGMENTADA 60 JG FIRE PROTECT W CONAIRE D=400/200 (material) | 160.74 |
| 60WRC013 | u | REDUCCION CONCENTRICA GALVA SEGMENTADA 60 JG FIRE PROTECT W CONAIRE D=400/250 (material) | 156.3 |
| 60WRC014 | u | REDUCCION CONCENTRICA GALVA SEGMENTADA 60 JG FIRE PROTECT W CONAIRE D=400/300 (material) | 153.82 |
| 60WRC015 | u | REDUCCION CONCENTRICA GALVA SEGMENTADA 60 JG FIRE PROTECT W CONAIRE D=400/355 (material) | 156.08 |
| 60WRC016 | u | REDUCCION CONCENTRICA GALVA SEGMENTADA 60 JG FIRE PROTECT W CONAIRE D=450/150 (material) | 212.58 |
| 60WRC017 | u | REDUCCION CONCENTRICA GALVA SEGMENTADA 60 JG FIRE PROTECT W CONAIRE D=450/200 (material) | 208.88 |
| 60WRC018 | u | REDUCCION CONCENTRICA GALVA SEGMENTADA 60 JG FIRE PROTECT W CONAIRE D=450/250 (material) | 204.6 |
| 60WRC019 | u | REDUCCION CONCENTRICA GALVA SEGMENTADA 60 JG FIRE PROTECT W CONAIRE D=450/300 (material) | 201.61 |
| 60WRC020 | u | REDUCCION CONCENTRICA GALVA SEGMENTADA 60 JG FIRE PROTECT W CONAIRE D=450/355 (material) | 199.69 |
| 60WRC021 | u | REDUCCION CONCENTRICA GALVA SEGMENTADA 60 JG FIRE PROTECT W CONAIRE D=450/400 (material) | 200.27 |
| 60WRC022 | u | REDUCCION CONCENTRICA GALVA SEGMENTADA 60 JG FIRE PROTECT W CONAIRE D=500/200 (material) | 235.34 |
| 60WRC023 | u | REDUCCION CONCENTRICA GALVA SEGMENTADA 60 JG FIRE PROTECT W CONAIRE D=500/250 (material) | 229.51 |
| 60WRC024 | u | REDUCCION CONCENTRICA GALVA SEGMENTADA 60 JG FIRE PROTECT W CONAIRE D=500/300 (material) | 225.65 |
| 60WRC025 | u | REDUCCION CONCENTRICA GALVA SEGMENTADA 60 JG FIRE PROTECT W CONAIRE D=500/355 (material) | 223.94 |
| 60WRC026 | u | REDUCCION CONCENTRICA GALVA SEGMENTADA 60 JG FIRE PROTECT W CONAIRE D=500/400 (material) | 221.55 |
| 60WRC027 | u | REDUCCION CONCENTRICA GALVA SEGMENTADA 60 JG FIRE PROTECT W CONAIRE D=500/450 (material) | 222.82 |
| 60WRC028 | u | REDUCCION CONCENTRICA GALVA SEGMENTADA 60 JG FIRE PROTECT W CONAIRE D=560/200 (material) | 274.1 |
| 60WRC029 | u | REDUCCION CONCENTRICA GALVA SEGMENTADA 60 JG FIRE PROTECT W CONAIRE D=560/250 (material) | 269.85 |
| 60WRC030 | u | REDUCCION CONCENTRICA GALVA SEGMENTADA 60 JG FIRE PROTECT W CONAIRE D=560/300 (material) | 266.4 |
| 60WRC031 | u | REDUCCION CONCENTRICA GALVA SEGMENTADA 60 JG FIRE PROTECT W CONAIRE D=560/355 (material) | 263.24 |
| 60WRC032 | u | REDUCCION CONCENTRICA GALVA SEGMENTADA 60 JG FIRE PROTECT W CONAIRE D=560/400 (material) | 209.92 |
| 60WRC033 | u | REDUCCION CONCENTRICA GALVA SEGMENTADA 60 JG FIRE PROTECT W CONAIRE D=560/450 (material) | 264.56 |
| 60WRC034 | u | REDUCCION CONCENTRICA GALVA SEGMENTADA 60 JG FIRE PROTECT W CONAIRE D=560/500 (material) | 204.42 |
| 60WRC035 | u | REDUCCION CONCENTRICA GALVA SEGMENTADA 60 JG FIRE PROTECT W CONAIRE D=600/200 (material) | 312.71 |
| 60WRC036 | u | REDUCCION CONCENTRICA GALVA SEGMENTADA 60 JG FIRE PROTECT W CONAIRE D=600/250 (material) | 322.29 |
| 60WRC037 | u | REDUCCION CONCENTRICA GALVA SEGMENTADA 60 JG FIRE PROTECT W CONAIRE D=600/300 (material) | 295.75 |
| 60WRC038 | u | REDUCCION CONCENTRICA GALVA SEGMENTADA 60 JG FIRE PROTECT W CONAIRE D=600/355 (material) | 309.77 |
| 60WRC039 | u | REDUCCION CONCENTRICA GALVA SEGMENTADA 60 JG FIRE PROTECT W CONAIRE D=600/400 (material) | 303.71 |
| 60WRC040 | u | REDUCCION CONCENTRICA GALVA SEGMENTADA 60 JG FIRE PROTECT W CONAIRE D=600/450 (material) | 298.31 |
| 60WRC041 | u | REDUCCION CONCENTRICA GALVA SEGMENTADA 60 JG FIRE PROTECT W CONAIRE D=600/500 (material) | 299.05 |
| 60WRC042 | u | REDUCCION CONCENTRICA GALVA SEGMENTADA 60 JG FIRE PROTECT W CONAIRE D=600/560 (material) | 299.12 |

###### JGFIPR60TE Tes

###### JGFIPR60TESP Simple

| Código | Ud | Descripción | Precio |
|---|---|---|---|
| 60WTS9001 | u | TE SIMPLE GALVA 90º SEGMENTADA 60 JG FIRE PROTECT W CONAIRE D=150 (material) | 100.69 |
| 60WTS9002 | u | TE SIMPLE GALVA 90º SEGMENTADA 60 JG FIRE PROTECT W CONAIRE D=200 (material) | 106.44 |
| 60WTS9003 | u | TE SIMPLE GALVA 90º SEGMENTADA 60 JG FIRE PROTECT W CONAIRE D=250 (material) | 166 |
| 60WTS9004 | u | TE SIMPLE GALVA 90º SEGMENTADA 60 JG FIRE PROTECT W CONAIRE D=300 (material) | 203.33 |
| 60WTS9005 | u | TE SIMPLE GALVA 90º SEGMENTADA 60 JG FIRE PROTECT W CONAIRE D=355 (material) | 229.31 |
| 60WTS9006 | u | TE SIMPLE GALVA 90º SEGMENTADA 60 JG FIRE PROTECT W CONAIRE D=400 (material) | 291.41 |
| 60WTS9007 | u | TE SIMPLE GALVA 90º SEGMENTADA 60 JG FIRE PROTECT W CONAIRE D=450 (material) | 355.41 |
| 60WTS9008 | u | TE SIMPLE GALVA 90º SEGMENTADA 60 JG FIRE PROTECT W CONAIRE D=500 (material) | 402.99 |
| 60WTS9009 | u | TE SIMPLE GALVA 90º SEGMENTADA 60 JG FIRE PROTECT W CONAIRE D=560 (material) | 441.17 |
| 60WTS9010 | u | TE SIMPLE GALVA 90º SEGMENTADA 60 JG FIRE PROTECT W CONAIRE D=600 (material) | 553.32 |

###### JGFIPR60TERE Reducida

| Código | Ud | Descripción | Precio |
|---|---|---|---|
| 60WTR9001 | u | TE REDUCIDA GALVA 90º SEGMENTADA 60 JG FIRE PROTECT W CONAIRE D/D=200/150 (material) | 134.74 |
| 60WTR9002 | u | TE REDUCIDA GALVA 90º SEGMENTADA 60 JG FIRE PROTECT W CONAIRE D/D=250/150 (material) | 175.5 |
| 60WTR9003 | u | TE REDUCIDA GALVA 90º SEGMENTADA 60 JG FIRE PROTECT W CONAIRE D/D=250/200 (material) | 183.29 |
| 60WTR9004 | u | TE REDUCIDA GALVA 90º SEGMENTADA 60 JG FIRE PROTECT W CONAIRE D/D=300/150 (material) | 226.32 |
| 60WTR9005 | u | TE REDUCIDA GALVA 90º SEGMENTADA 60 JG FIRE PROTECT W CONAIRE D/D=300/200 (material) | 234.11 |
| 60WTR9006 | u | TE REDUCIDA GALVA 90º SEGMENTADA 60 JG FIRE PROTECT W CONAIRE D/D=300/250 (material) | 241.89 |
| 60WTR9007 | u | TE REDUCIDA GALVA 90º SEGMENTADA 60 JG FIRE PROTECT W CONAIRE D/D=355/150 (material) | 283.41 |
| 60WTR9008 | u | TE REDUCIDA GALVA 90º SEGMENTADA 60 JG FIRE PROTECT W CONAIRE D/D=355/200 (material) | 291.19 |
| 60WTR9009 | u | TE REDUCIDA GALVA 90º SEGMENTADA 60 JG FIRE PROTECT W CONAIRE D/D=355/250 (material) | 298.98 |
| 60WTR9010 | u | TE REDUCIDA GALVA 90º SEGMENTADA 60 JG FIRE PROTECT W CONAIRE D/D=355/300 (material) | 306.76 |
| 60WTR9011 | u | TE REDUCIDA GALVA 90º SEGMENTADA 60 JG FIRE PROTECT W CONAIRE D/D=400/150 (material) | 336.53 |
| 60WTR9012 | u | TE REDUCIDA GALVA 90º SEGMENTADA 60 JG FIRE PROTECT W CONAIRE D/D=400/200 (material) | 344.58 |
| 60WTR9013 | u | TE REDUCIDA GALVA 90º SEGMENTADA 60 JG FIRE PROTECT W CONAIRE D/D=400/250 (material) | 352.63 |
| 60WTR9014 | u | TE REDUCIDA GALVA 90º SEGMENTADA 60 JG FIRE PROTECT W CONAIRE D/D=400/300 (material) | 360.68 |
| 60WTR9015 | u | TE REDUCIDA GALVA 90º SEGMENTADA 60 JG FIRE PROTECT W CONAIRE D/D=400/355 (material) | 371.33 |
| 60WTR9016 | u | TE REDUCIDA GALVA 90º SEGMENTADA 60 JG FIRE PROTECT W CONAIRE D/D=450/150 (material) | 387.43 |
| 60WTR9017 | u | TE REDUCIDA GALVA 90º SEGMENTADA 60 JG FIRE PROTECT W CONAIRE D/D=450/200 (material) | 401.18 |
| 60WTR9018 | u | TE REDUCIDA GALVA 90º SEGMENTADA 60 JG FIRE PROTECT W CONAIRE D/D=450/250 (material) | 409.36 |
| 60WTR9019 | u | TE REDUCIDA GALVA 90º SEGMENTADA 60 JG FIRE PROTECT W CONAIRE D/D=450/300 (material) | 417.53 |
| 60WTR9020 | u | TE REDUCIDA GALVA 90º SEGMENTADA 60 JG FIRE PROTECT W CONAIRE D/D=450/355 (material) | 425.71 |
| 60WTR9021 | u | TE REDUCIDA GALVA 90º SEGMENTADA 60 JG FIRE PROTECT W CONAIRE D/D=450/400 (material) | 437.06 |
| 60WTR9022 | u | TE REDUCIDA GALVA 90º SEGMENTADA 60 JG FIRE PROTECT W CONAIRE D/D=500/200 (material) | 469.21 |
| 60WTR9023 | u | TE REDUCIDA GALVA 90º SEGMENTADA 60 JG FIRE PROTECT W CONAIRE D/D=500/250 (material) | 478.55 |
| 60WTR9024 | u | TE REDUCIDA GALVA 90º SEGMENTADA 60 JG FIRE PROTECT W CONAIRE D/D=500/300 (material) | 487.9 |
| 60WTR9025 | u | TE REDUCIDA GALVA 90º SEGMENTADA 60 JG FIRE PROTECT W CONAIRE D/D=500/355 (material) | 499.84 |
| 60WTR9026 | u | TE REDUCIDA GALVA 90º SEGMENTADA 60 JG FIRE PROTECT W CONAIRE D/D=500/400 (material) | 509.18 |
| 60WTR9027 | u | TE REDUCIDA GALVA 90º SEGMENTADA 60 JG FIRE PROTECT W CONAIRE D/D=500/450 (material) | 518.53 |
| 60WTR9028 | u | TE REDUCIDA GALVA 90º SEGMENTADA 60 JG FIRE PROTECT W CONAIRE D/D=560/200 (material) | 537.22 |
| 60WTR9029 | u | TE REDUCIDA GALVA 90º SEGMENTADA 60 JG FIRE PROTECT W CONAIRE D/D=560/250 (material) | 546.56 |
| 60WTR9030 | u | TE REDUCIDA GALVA 90º SEGMENTADA 60 JG FIRE PROTECT W CONAIRE D/D=560/300 (material) | 555.91 |
| 60WTR9031 | u | TE REDUCIDA GALVA 90º SEGMENTADA 60 JG FIRE PROTECT W CONAIRE D/D=560/355 (material) | 565.25 |
| 60WTR9032 | u | TE REDUCIDA GALVA 90º SEGMENTADA 60 JG FIRE PROTECT W CONAIRE D/D=560/400 (material) | 576.33 |
| 60WTR9033 | u | TE REDUCIDA GALVA 90º SEGMENTADA 60 JG FIRE PROTECT W CONAIRE D/D=560/450 (material) | 585.67 |
| 60WTR9034 | u | TE REDUCIDA GALVA 90º SEGMENTADA 60 JG FIRE PROTECT W CONAIRE D/D=560/500 (material) | 595.02 |
| 60WTR9035 | u | TE REDUCIDA GALVA 90º SEGMENTADA 60 JG FIRE PROTECT W CONAIRE D/D=600/200 (material) | 617.82 |
| 60WTR9036 | u | TE REDUCIDA GALVA 90º SEGMENTADA 60 JG FIRE PROTECT W CONAIRE D/D=600/250 (material) | 627.17 |
| 60WTR9037 | u | TE REDUCIDA GALVA 90º SEGMENTADA 60 JG FIRE PROTECT W CONAIRE D/D=600/300 (material) | 636.51 |
| 60WTR9038 | u | TE REDUCIDA GALVA 90º SEGMENTADA 60 JG FIRE PROTECT W CONAIRE D/D=600/355 (material) | 636.51 |
| 60WTR9039 | u | TE REDUCIDA GALVA 90º SEGMENTADA 60 JG FIRE PROTECT W CONAIRE D/D=600/400 (material) | 655.2 |
| 60WTR9040 | u | TE REDUCIDA GALVA 90º SEGMENTADA 60 JG FIRE PROTECT W CONAIRE D/D=600/450 (material) | 664.55 |
| 60WTR9041 | u | TE REDUCIDA GALVA 90º SEGMENTADA 60 JG FIRE PROTECT W CONAIRE D/D=600/500 (material) | 673.89 |
| 60WTR9042 | u | TE REDUCIDA GALVA 90º SEGMENTADA 60 JG FIRE PROTECT W CONAIRE D/D=600/560 (material) | 683.24 |

###### JGFIPR60TA Tapas

| Código | Ud | Descripción | Precio |
|---|---|---|---|
| 60WT001 | u | TAPA CIEGA GALVA SEGMENTADA 60 JG FIRE PROTECT W CONAIRE D=150 (material) | 26.66 |
| 60WT002 | u | TAPA CIEGA GALVA SEGMENTADA 60 JG FIRE PROTECT W CONAIRE D=200 (material) | 37.79 |
| 60WT003 | u | TAPA CIEGA GALVA SEGMENTADA 60 JG FIRE PROTECT W CONAIRE D=250 (material) | 63.83 |
| 60WT004 | u | TAPA CIEGA GALVA SEGMENTADA 60 JG FIRE PROTECT W CONAIRE D=300 (material) | 78.26 |
| 60WT005 | u | TAPA CIEGA GALVA SEGMENTADA 60 JG FIRE PROTECT W CONAIRE D=355 (material) | 95.08 |
| 60WT006 | u | TAPA CIEGA GALVA SEGMENTADA 60 JG FIRE PROTECT W CONAIRE D=400 (material) | 98.85 |
| 60WT007 | u | TAPA CIEGA GALVA SEGMENTADA 60 JG FIRE PROTECT W CONAIRE D=450 (material) | 122.44 |
| 60WT008 | u | TAPA CIEGA GALVA SEGMENTADA 60 JG FIRE PROTECT W CONAIRE D=500 (material) | 139.67 |
| 60WT009 | u | TAPA CIEGA GALVA SEGMENTADA 60 JG FIRE PROTECT W CONAIRE D=560 (material) | 157.31 |
| 60WT010 | u | TAPA CIEGA GALVA SEGMENTADA 60 JG FIRE PROTECT W CONAIRE D=600 (material) | 184.51 |

###### JGFIPR75 JG FIRE PROTECT 75 mm

###### JGFIPR75MR Modulos rectos

###### JGFIPR75MR30 3000

| Código | Ud | Descripción | Precio |
|---|---|---|---|
| 75WMR30001 | ml | TUBO HELICOIDAL GALVA 3000 75 JG FIRE PROTECT W CONAIRE D=150 (material) | 234.6 |
| 75WMR30002 | ml | TUBO HELICOIDAL GALVA 3000 75 JG FIRE PROTECT W CONAIRE D=200 (material) | 314.77 |
| 75WMR30003 | ml | TUBO HELICOIDAL GALVA 3000 75 JG FIRE PROTECT W CONAIRE D=250 (material) | 380.77 |
| 75WMR30004 | ml | TUBO HELICOIDAL GALVA 3000 75 JG FIRE PROTECT W CONAIRE D=300 (material) | 453.38 |
| 75WMR30005 | ml | TUBO HELICOIDAL GALVA 3000 75 JG FIRE PROTECT W CONAIRE D=355 (material) | 542.8 |
| 75WMR30006 | ml | TUBO HELICOIDAL GALVA 3000 75 JG FIRE PROTECT W CONAIRE D=400 (material) | 613.37 |
| 75WMR30007 | ml | TUBO HELICOIDAL GALVA 3000 75 JG FIRE PROTECT W CONAIRE D=450 (material) | 691 |
| 75WMR30008 | ml | TUBO HELICOIDAL GALVA 3000 75 JG FIRE PROTECT W CONAIRE D=500 (material) | 780.44 |
| 75WMR30009 | ml | TUBO HELICOIDAL GALVA 3000 75 JG FIRE PROTECT W CONAIRE D=560 (material) | 875.28 |
| 75WMR30010 | ml | TUBO HELICOIDAL GALVA 3000 75 JG FIRE PROTECT W CONAIRE D=600 (material) | 938.35 |

###### JGFIPR75MR24 2400

| Código | Ud | Descripción | Precio |
|---|---|---|---|
| 75WMR24001 | ml | TUBO HELICOIDAL GALVA 2400 75 JG FIRE PROTECT W CONAIRE D=150 (material) | 202.8 |
| 75WMR24002 | ml | TUBO HELICOIDAL GALVA 2400 75 JG FIRE PROTECT W CONAIRE D=200 (material) | 272.28 |
| 75WMR24003 | ml | TUBO HELICOIDAL GALVA 2400 75 JG FIRE PROTECT W CONAIRE D=250 (material) | 329.46 |
| 75WMR24004 | ml | TUBO HELICOIDAL GALVA 2400 75 JG FIRE PROTECT W CONAIRE D=300 (material) | 392.3 |
| 75WMR24005 | ml | TUBO HELICOIDAL GALVA 2400 75 JG FIRE PROTECT W CONAIRE D=355 (material) | 469.77 |
| 75WMR24006 | ml | TUBO HELICOIDAL GALVA 2400 75 JG FIRE PROTECT W CONAIRE D=400 (material) | 530.81 |
| 75WMR24007 | ml | TUBO HELICOIDAL GALVA 2400 75 JG FIRE PROTECT W CONAIRE D=450 (material) | 597.99 |
| 75WMR24008 | ml | TUBO HELICOIDAL GALVA 2400 75 JG FIRE PROTECT W CONAIRE D=500 (material) | 675.45 |
| 75WMR24009 | ml | TUBO HELICOIDAL GALVA 2400 75 JG FIRE PROTECT W CONAIRE D=560 (material) | 757.54 |
| 75WMR24010 | ml | TUBO HELICOIDAL GALVA 2400 75 JG FIRE PROTECT W CONAIRE D=600 (material) | 812.1 |

###### JGFIPR75MR18 1800

| Código | Ud | Descripción | Precio |
|---|---|---|---|
| 75WMR18001 | ml | TUBO HELICOIDAL GALVA 1800 75 JG FIRE PROTECT W CONAIRE D=150 (material) | 157.82 |
| 75WMR18002 | ml | TUBO HELICOIDAL GALVA 1800 75 JG FIRE PROTECT W CONAIRE D=200 (material) | 211.26 |
| 75WMR18003 | ml | TUBO HELICOIDAL GALVA 1800 75 JG FIRE PROTECT W CONAIRE D=250 (material) | 255.33 |
| 75WMR18004 | ml | TUBO HELICOIDAL GALVA 1800 75 JG FIRE PROTECT W CONAIRE D=300 (material) | 303.95 |
| 75WMR18005 | ml | TUBO HELICOIDAL GALVA 1800 75 JG FIRE PROTECT W CONAIRE D=355 (material) | 363.63 |
| 75WMR18006 | ml | TUBO HELICOIDAL GALVA 1800 75 JG FIRE PROTECT W CONAIRE D=400 (material) | 411.04 |
| 75WMR18007 | ml | TUBO HELICOIDAL GALVA 1800 75 JG FIRE PROTECT W CONAIRE D=450 (material) | 463.08 |
| 75WMR18008 | ml | TUBO HELICOIDAL GALVA 1800 75 JG FIRE PROTECT W CONAIRE D=500 (material) | 522.84 |
| 75WMR18009 | ml | TUBO HELICOIDAL GALVA 1800 75 JG FIRE PROTECT W CONAIRE D=560 (material) | 586.35 |
| 75WMR18010 | ml | TUBO HELICOIDAL GALVA 1800 75 JG FIRE PROTECT W CONAIRE D=600 (material) | 628.68 |

###### JGFIPR75MR12 1200

| Código | Ud | Descripción | Precio |
|---|---|---|---|
| 75WMR12001 | ml | TUBO HELICOIDAL GALVA 1200 75 JG FIRE PROTECT W CONAIRE D=150 (material) | 111.29 |
| 75WMR12002 | ml | TUBO HELICOIDAL GALVA 1200 75 JG FIRE PROTECT W CONAIRE D=200 (material) | 148.7 |
| 75WMR12003 | ml | TUBO HELICOIDAL GALVA 1200 75 JG FIRE PROTECT W CONAIRE D=250 (material) | 179.59 |
| 75WMR12004 | ml | TUBO HELICOIDAL GALVA 1200 75 JG FIRE PROTECT W CONAIRE D=300 (material) | 213.74 |
| 75WMR12005 | ml | TUBO HELICOIDAL GALVA 1200 75 JG FIRE PROTECT W CONAIRE D=355 (material) | 255.56 |
| 75WMR12006 | ml | TUBO HELICOIDAL GALVA 1200 75 JG FIRE PROTECT W CONAIRE D=400 (material) | 288.95 |
| 75WMR12007 | ml | TUBO HELICOIDAL GALVA 1200 75 JG FIRE PROTECT W CONAIRE D=450 (material) | 325.54 |
| 75WMR12008 | ml | TUBO HELICOIDAL GALVA 1200 75 JG FIRE PROTECT W CONAIRE D=500 (material) | 367.46 |
| 75WMR12009 | ml | TUBO HELICOIDAL GALVA 1200 75 JG FIRE PROTECT W CONAIRE D=560 (material) | 412.08 |
| 75WMR12010 | ml | TUBO HELICOIDAL GALVA 1200 75 JG FIRE PROTECT W CONAIRE D=600 (material) | 441.88 |

###### JGFIPR75MR06 600

| Código | Ud | Descripción | Precio |
|---|---|---|---|
| 75WMR6001 | ml | TUBO HELICOIDAL GALVA 600 75 JG FIRE PROTECT W CONAIRE D=150 (material) | 65.67 |
| 75WMR6002 | ml | TUBO HELICOIDAL GALVA 600 75 JG FIRE PROTECT W CONAIRE D=200 (material) | 87.05 |
| 75WMR6003 | ml | TUBO HELICOIDAL GALVA 600 75 JG FIRE PROTECT W CONAIRE D=250 (material) | 104.8 |
| 75WMR6004 | ml | TUBO HELICOIDAL GALVA 600 75 JG FIRE PROTECT W CONAIRE D=300 (material) | 124.63 |
| 75WMR6005 | ml | TUBO HELICOIDAL GALVA 600 75 JG FIRE PROTECT W CONAIRE D=355 (material) | 148.63 |
| 75WMR6006 | ml | TUBO HELICOIDAL GALVA 600 75 JG FIRE PROTECT W CONAIRE D=400 (material) | 168.23 |
| 75WMR6007 | ml | TUBO HELICOIDAL GALVA 600 75 JG FIRE PROTECT W CONAIRE D=450 (material) | 189.55 |
| 75WMR6008 | ml | TUBO HELICOIDAL GALVA 600 75 JG FIRE PROTECT W CONAIRE D=500 (material) | 213.71 |
| 75WMR6009 | ml | TUBO HELICOIDAL GALVA 600 75 JG FIRE PROTECT W CONAIRE D=560 (material) | 239.62 |
| 75WMR6010 | ml | TUBO HELICOIDAL GALVA 600 75 JG FIRE PROTECT W CONAIRE D=600 (material) | 257.06 |

###### JGFIPR75CO Codos

###### JGFIPR75CO45 45 º

| Código | Ud | Descripción | Precio |
|---|---|---|---|
| 75WCO4001 | u | CODO GALVA 45º SEGMENTADO 75 JG FIRE PROTECT W CONAIRE D=150 (material) | 50.91 |
| 75WCO4002 | u | CODO GALVA 45º SEGMENTADO 75 JG FIRE PROTECT W CONAIRE D=200 (material) | 57.42 |
| 75WCO4003 | u | CODO GALVA 45º SEGMENTADO 75 JG FIRE PROTECT W CONAIRE D=250 (material) | 82.56 |
| 75WCO4004 | u | CODO GALVA 45º SEGMENTADO 75 JG FIRE PROTECT W CONAIRE D=300 (material) | 105.04 |
| 75WCO4005 | u | CODO GALVA 45º SEGMENTADO 75 JG FIRE PROTECT W CONAIRE D=355 (material) | 125.81 |
| 75WCO4006 | u | CODO GALVA 45º SEGMENTADO 75 JG FIRE PROTECT W CONAIRE D=400 (material) | 152.68 |
| 75WCO4007 | u | CODO GALVA 45º SEGMENTADO 75 JG FIRE PROTECT W CONAIRE D=450 (material) | 187.15 |
| 75WCO4008 | u | CODO GALVA 45º SEGMENTADO 75 JG FIRE PROTECT W CONAIRE D=500 (material) | 221.27 |
| 75WCO4009 | u | CODO GALVA 45º SEGMENTADO 75 JG FIRE PROTECT W CONAIRE D=560 (material) | 242.97 |
| 75WCO4010 | u | CODO GALVA 45º SEGMENTADO 75 JG FIRE PROTECT W CONAIRE D=600 (material) | 297.09 |

###### JGFIPR75CO90 90 º

| Código | Ud | Descripción | Precio |
|---|---|---|---|
| 75WCO9001 | u | CODO GALVA 90º SEGMENTADO 75 JG FIRE PROTECT W CONAIRE D=150 (material) | 83.11 |
| 75WCO9002 | u | CODO GALVA 90º SEGMENTADO 75 JG FIRE PROTECT W CONAIRE D=200 (material) | 96.07 |
| 75WCO9003 | u | CODO GALVA 90º SEGMENTADO 75 JG FIRE PROTECT W CONAIRE D=250 (material) | 141.93 |
| 75WCO9004 | u | CODO GALVA 90º SEGMENTADO 75 JG FIRE PROTECT W CONAIRE D=300 (material) | 181.81 |
| 75WCO9005 | u | CODO GALVA 90º SEGMENTADO 75 JG FIRE PROTECT W CONAIRE D=355 (material) | 221.24 |
| 75WCO9006 | u | CODO GALVA 90º SEGMENTADO 75 JG FIRE PROTECT W CONAIRE D=400 (material) | 275.43 |
| 75WCO9007 | u | CODO GALVA 90º SEGMENTADO 75 JG FIRE PROTECT W CONAIRE D=450 (material) | 333.68 |
| 75WCO9008 | u | CODO GALVA 90º SEGMENTADO 75 JG FIRE PROTECT W CONAIRE D=500 (material) | 388.91 |
| 75WCO9009 | u | CODO GALVA 90º SEGMENTADO 75 JG FIRE PROTECT W CONAIRE D=560 (material) | 427.19 |
| 75WCO9010 | u | CODO GALVA 90º SEGMENTADO 75 JG FIRE PROTECT W CONAIRE D=600 (material) | 534.4 |

###### JGFIPR75RE Reducciones

| Código | Ud | Descripción | Precio |
|---|---|---|---|
| 75WRC001 | u | REDUCCION CONCENTRICA GALVA SEGMENTADA 75 JG FIRE PROTECT W CONAIRE D=200/150 (material) | 80.76 |
| 75WRC002 | u | REDUCCION CONCENTRICA GALVA SEGMENTADA 75 JG FIRE PROTECT W CONAIRE D=250/150 (material) | 93.98 |
| 75WRC003 | u | REDUCCION CONCENTRICA GALVA SEGMENTADA 75 JG FIRE PROTECT W CONAIRE D=250/200 (material) | 93.83 |
| 75WRC004 | u | REDUCCION CONCENTRICA GALVA SEGMENTADA 75 JG FIRE PROTECT W CONAIRE D=300/150 (material) | 127.17 |
| 75WRC005 | u | REDUCCION CONCENTRICA GALVA SEGMENTADA 75 JG FIRE PROTECT W CONAIRE D=300/200 (material) | 126.75 |
| 75WRC006 | u | REDUCCION CONCENTRICA GALVA SEGMENTADA 75 JG FIRE PROTECT W CONAIRE D=300/250 (material) | 128.46 |
| 75WRC007 | u | REDUCCION CONCENTRICA GALVA SEGMENTADA 75 JG FIRE PROTECT W CONAIRE D=355/150 (material) | 150.71 |
| 75WRC008 | u | REDUCCION CONCENTRICA GALVA SEGMENTADA 75 JG FIRE PROTECT W CONAIRE D=355/200 (material) | 148 |
| 75WRC009 | u | REDUCCION CONCENTRICA GALVA SEGMENTADA 75 JG FIRE PROTECT W CONAIRE D=355/250 (material) | 146.2 |
| 75WRC010 | u | REDUCCION CONCENTRICA GALVA SEGMENTADA 75 JG FIRE PROTECT W CONAIRE D=355/300 (material) | 147.63 |
| 75WRC011 | u | REDUCCION CONCENTRICA GALVA SEGMENTADA 75 JG FIRE PROTECT W CONAIRE D=400/150 (material) | 179.82 |
| 75WRC012 | u | REDUCCION CONCENTRICA GALVA SEGMENTADA 75 JG FIRE PROTECT W CONAIRE D=400/200 (material) | 175.11 |
| 75WRC013 | u | REDUCCION CONCENTRICA GALVA SEGMENTADA 75 JG FIRE PROTECT W CONAIRE D=400/250 (material) | 170.23 |
| 75WRC014 | u | REDUCCION CONCENTRICA GALVA SEGMENTADA 75 JG FIRE PROTECT W CONAIRE D=400/300 (material) | 167.51 |
| 75WRC015 | u | REDUCCION CONCENTRICA GALVA SEGMENTADA 75 JG FIRE PROTECT W CONAIRE D=400/355 (material) | 169.87 |
| 75WRC016 | u | REDUCCION CONCENTRICA GALVA SEGMENTADA 75 JG FIRE PROTECT W CONAIRE D=450/150 (material) | 231.83 |
| 75WRC017 | u | REDUCCION CONCENTRICA GALVA SEGMENTADA 75 JG FIRE PROTECT W CONAIRE D=450/200 (material) | 227.76 |
| 75WRC018 | u | REDUCCION CONCENTRICA GALVA SEGMENTADA 75 JG FIRE PROTECT W CONAIRE D=450/250 (material) | 223.06 |
| 75WRC019 | u | REDUCCION CONCENTRICA GALVA SEGMENTADA 75 JG FIRE PROTECT W CONAIRE D=450/300 (material) | 219.77 |
| 75WRC020 | u | REDUCCION CONCENTRICA GALVA SEGMENTADA 75 JG FIRE PROTECT W CONAIRE D=450/355 (material) | 217.66 |
| 75WRC021 | u | REDUCCION CONCENTRICA GALVA SEGMENTADA 75 JG FIRE PROTECT W CONAIRE D=450/400 (material) | 218.31 |
| 75WRC022 | u | REDUCCION CONCENTRICA GALVA SEGMENTADA 75 JG FIRE PROTECT W CONAIRE D=500/200 (material) | 256.65 |
| 75WRC023 | u | REDUCCION CONCENTRICA GALVA SEGMENTADA 75 JG FIRE PROTECT W CONAIRE D=500/250 (material) | 250.24 |
| 75WRC024 | u | REDUCCION CONCENTRICA GALVA SEGMENTADA 75 JG FIRE PROTECT W CONAIRE D=500/300 (material) | 245.93 |
| 75WRC025 | u | REDUCCION CONCENTRICA GALVA SEGMENTADA 75 JG FIRE PROTECT W CONAIRE D=500/355 (material) | 243.93 |
| 75WRC026 | u | REDUCCION CONCENTRICA GALVA SEGMENTADA 75 JG FIRE PROTECT W CONAIRE D=500/400 (material) | 241.3 |
| 75WRC027 | u | REDUCCION CONCENTRICA GALVA SEGMENTADA 75 JG FIRE PROTECT W CONAIRE D=500/450 (material) | 242.7 |
| 75WRC028 | u | REDUCCION CONCENTRICA GALVA SEGMENTADA 75 JG FIRE PROTECT W CONAIRE D=560/200 (material) | 298.92 |
| 75WRC029 | u | REDUCCION CONCENTRICA GALVA SEGMENTADA 75 JG FIRE PROTECT W CONAIRE D=560/250 (material) | 294.26 |
| 75WRC030 | u | REDUCCION CONCENTRICA GALVA SEGMENTADA 75 JG FIRE PROTECT W CONAIRE D=560/300 (material) | 290.47 |
| 75WRC031 | u | REDUCCION CONCENTRICA GALVA SEGMENTADA 75 JG FIRE PROTECT W CONAIRE D=560/355 (material) | 287 |
| 75WRC032 | u | REDUCCION CONCENTRICA GALVA SEGMENTADA 75 JG FIRE PROTECT W CONAIRE D=560/400 (material) | 228.37 |
| 75WRC033 | u | REDUCCION CONCENTRICA GALVA SEGMENTADA 75 JG FIRE PROTECT W CONAIRE D=560/450 (material) | 288.37 |
| 75WRC034 | u | REDUCCION CONCENTRICA GALVA SEGMENTADA 75 JG FIRE PROTECT W CONAIRE D=560/500 (material) | 222.34 |
| 75WRC035 | u | REDUCCION CONCENTRICA GALVA SEGMENTADA 75 JG FIRE PROTECT W CONAIRE D=600/200 (material) | 341.16 |
| 75WRC036 | u | REDUCCION CONCENTRICA GALVA SEGMENTADA 75 JG FIRE PROTECT W CONAIRE D=600/250 (material) | 351.67 |
| 75WRC037 | u | REDUCCION CONCENTRICA GALVA SEGMENTADA 75 JG FIRE PROTECT W CONAIRE D=600/300 (material) | 322.53 |
| 75WRC038 | u | REDUCCION CONCENTRICA GALVA SEGMENTADA 75 JG FIRE PROTECT W CONAIRE D=600/355 (material) | 337.93 |
| 75WRC039 | u | REDUCCION CONCENTRICA GALVA SEGMENTADA 75 JG FIRE PROTECT W CONAIRE D=600/400 (material) | 331.27 |
| 75WRC040 | u | REDUCCION CONCENTRICA GALVA SEGMENTADA 75 JG FIRE PROTECT W CONAIRE D=600/450 (material) | 325.34 |
| 75WRC041 | u | REDUCCION CONCENTRICA GALVA SEGMENTADA 75 JG FIRE PROTECT W CONAIRE D=600/500 (material) | 325.92 |
| 75WRC042 | u | REDUCCION CONCENTRICA GALVA SEGMENTADA 75 JG FIRE PROTECT W CONAIRE D=600/560 (material) | 325.99 |

###### JGFIPR75TE Tes

###### JGFIPR75TESP Simple

| Código | Ud | Descripción | Precio |
|---|---|---|---|
| 75WTS9001 | u | TE SIMPLE GALVA 90º SEGMENTADA 75 JG FIRE PROTECT W CONAIRE D=150 (material) | 109.24 |
| 75WTS9002 | u | TE SIMPLE GALVA 90º SEGMENTADA 75 JG FIRE PROTECT W CONAIRE D=200 (material) | 115.58 |
| 75WTS9003 | u | TE SIMPLE GALVA 90º SEGMENTADA 75 JG FIRE PROTECT W CONAIRE D=250 (material) | 181 |
| 75WTS9004 | u | TE SIMPLE GALVA 90º SEGMENTADA 75 JG FIRE PROTECT W CONAIRE D=300 (material) | 221.69 |
| 75WTS9005 | u | TE SIMPLE GALVA 90º SEGMENTADA 75 JG FIRE PROTECT W CONAIRE D=355 (material) | 250.12 |
| 75WTS9006 | u | TE SIMPLE GALVA 90º SEGMENTADA 75 JG FIRE PROTECT W CONAIRE D=400 (material) | 317.25 |
| 75WTS9007 | u | TE SIMPLE GALVA 90º SEGMENTADA 75 JG FIRE PROTECT W CONAIRE D=450 (material) | 387.35 |
| 75WTS9008 | u | TE SIMPLE GALVA 90º SEGMENTADA 75 JG FIRE PROTECT W CONAIRE D=500 (material) | 439.2 |
| 75WTS9009 | u | TE SIMPLE GALVA 90º SEGMENTADA 75 JG FIRE PROTECT W CONAIRE D=560 (material) | 480.94 |
| 75WTS9010 | u | TE SIMPLE GALVA 90º SEGMENTADA 75 JG FIRE PROTECT W CONAIRE D=600 (material) | 603.68 |

###### JGFIPR75TERE Reducida

| Código | Ud | Descripción | Precio |
|---|---|---|---|
| 75WTR9001 | u | TE REDUCIDA GALVA 90º SEGMENTADA 75 JG FIRE PROTECT W CONAIRE D/D=200/150 (material) | 146.75 |
| 75WTR9002 | u | TE REDUCIDA GALVA 90º SEGMENTADA 75 JG FIRE PROTECT W CONAIRE D/D=250/150 (material) | 191.64 |
| 75WTR9003 | u | TE REDUCIDA GALVA 90º SEGMENTADA 75 JG FIRE PROTECT W CONAIRE D/D=250/200 (material) | 200.21 |
| 75WTR9004 | u | TE REDUCIDA GALVA 90º SEGMENTADA 75 JG FIRE PROTECT W CONAIRE D/D=300/150 (material) | 247.19 |
| 75WTR9005 | u | TE REDUCIDA GALVA 90º SEGMENTADA 75 JG FIRE PROTECT W CONAIRE D/D=300/200 (material) | 255.77 |
| 75WTR9006 | u | TE REDUCIDA GALVA 90º SEGMENTADA 75 JG FIRE PROTECT W CONAIRE D/D=300/250 (material) | 264.34 |
| 75WTR9007 | u | TE REDUCIDA GALVA 90º SEGMENTADA 75 JG FIRE PROTECT W CONAIRE D/D=355/150 (material) | 309.93 |
| 75WTR9008 | u | TE REDUCIDA GALVA 90º SEGMENTADA 75 JG FIRE PROTECT W CONAIRE D/D=355/200 (material) | 318.5 |
| 75WTR9009 | u | TE REDUCIDA GALVA 90º SEGMENTADA 75 JG FIRE PROTECT W CONAIRE D/D=355/250 (material) | 327.08 |
| 75WTR9010 | u | TE REDUCIDA GALVA 90º SEGMENTADA 75 JG FIRE PROTECT W CONAIRE D/D=355/300 (material) | 335.65 |
| 75WTR9011 | u | TE REDUCIDA GALVA 90º SEGMENTADA 75 JG FIRE PROTECT W CONAIRE D/D=400/150 (material) | 367 |
| 75WTR9012 | u | TE REDUCIDA GALVA 90º SEGMENTADA 75 JG FIRE PROTECT W CONAIRE D/D=400/200 (material) | 375.84 |
| 75WTR9013 | u | TE REDUCIDA GALVA 90º SEGMENTADA 75 JG FIRE PROTECT W CONAIRE D/D=400/250 (material) | 384.68 |
| 75WTR9014 | u | TE REDUCIDA GALVA 90º SEGMENTADA 75 JG FIRE PROTECT W CONAIRE D/D=400/300 (material) | 393.52 |
| 75WTR9015 | u | TE REDUCIDA GALVA 90º SEGMENTADA 75 JG FIRE PROTECT W CONAIRE D/D=400/355 (material) | 405.08 |
| 75WTR9016 | u | TE REDUCIDA GALVA 90º SEGMENTADA 75 JG FIRE PROTECT W CONAIRE D/D=450/150 (material) | 422.76 |
| 75WTR9017 | u | TE REDUCIDA GALVA 90º SEGMENTADA 75 JG FIRE PROTECT W CONAIRE D/D=450/200 (material) | 437.85 |
| 75WTR9018 | u | TE REDUCIDA GALVA 90º SEGMENTADA 75 JG FIRE PROTECT W CONAIRE D/D=450/250 (material) | 446.83 |
| 75WTR9019 | u | TE REDUCIDA GALVA 90º SEGMENTADA 75 JG FIRE PROTECT W CONAIRE D/D=450/300 (material) | 455.81 |
| 75WTR9020 | u | TE REDUCIDA GALVA 90º SEGMENTADA 75 JG FIRE PROTECT W CONAIRE D/D=450/355 (material) | 464.79 |
| 75WTR9021 | u | TE REDUCIDA GALVA 90º SEGMENTADA 75 JG FIRE PROTECT W CONAIRE D/D=450/400 (material) | 477.25 |
| 75WTR9022 | u | TE REDUCIDA GALVA 90º SEGMENTADA 75 JG FIRE PROTECT W CONAIRE D/D=500/200 (material) | 512.15 |
| 75WTR9023 | u | TE REDUCIDA GALVA 90º SEGMENTADA 75 JG FIRE PROTECT W CONAIRE D/D=500/250 (material) | 522.41 |
| 75WTR9024 | u | TE REDUCIDA GALVA 90º SEGMENTADA 75 JG FIRE PROTECT W CONAIRE D/D=500/300 (material) | 532.67 |
| 75WTR9025 | u | TE REDUCIDA GALVA 90º SEGMENTADA 75 JG FIRE PROTECT W CONAIRE D/D=500/355 (material) | 545.65 |
| 75WTR9026 | u | TE REDUCIDA GALVA 90º SEGMENTADA 75 JG FIRE PROTECT W CONAIRE D/D=500/400 (material) | 555.91 |
| 75WTR9027 | u | TE REDUCIDA GALVA 90º SEGMENTADA 75 JG FIRE PROTECT W CONAIRE D/D=500/450 (material) | 566.17 |
| 75WTR9028 | u | TE REDUCIDA GALVA 90º SEGMENTADA 75 JG FIRE PROTECT W CONAIRE D/D=560/200 (material) | 586.7 |
| 75WTR9029 | u | TE REDUCIDA GALVA 90º SEGMENTADA 75 JG FIRE PROTECT W CONAIRE D/D=560/250 (material) | 596.96 |
| 75WTR9030 | u | TE REDUCIDA GALVA 90º SEGMENTADA 75 JG FIRE PROTECT W CONAIRE D/D=560/300 (material) | 607.22 |
| 75WTR9031 | u | TE REDUCIDA GALVA 90º SEGMENTADA 75 JG FIRE PROTECT W CONAIRE D/D=560/355 (material) | 617.48 |
| 75WTR9032 | u | TE REDUCIDA GALVA 90º SEGMENTADA 75 JG FIRE PROTECT W CONAIRE D/D=560/400 (material) | 629.56 |
| 75WTR9033 | u | TE REDUCIDA GALVA 90º SEGMENTADA 75 JG FIRE PROTECT W CONAIRE D/D=560/450 (material) | 639.82 |
| 75WTR9034 | u | TE REDUCIDA GALVA 90º SEGMENTADA 75 JG FIRE PROTECT W CONAIRE D/D=560/500 (material) | 650.08 |
| 75WTR9035 | u | TE REDUCIDA GALVA 90º SEGMENTADA 75 JG FIRE PROTECT W CONAIRE D/D=600/200 (material) | 674.72 |
| 75WTR9036 | u | TE REDUCIDA GALVA 90º SEGMENTADA 75 JG FIRE PROTECT W CONAIRE D/D=600/250 (material) | 684.98 |
| 75WTR9037 | u | TE REDUCIDA GALVA 90º SEGMENTADA 75 JG FIRE PROTECT W CONAIRE D/D=600/300 (material) | 695.24 |
| 75WTR9038 | u | TE REDUCIDA GALVA 90º SEGMENTADA 75 JG FIRE PROTECT W CONAIRE D/D=600/355 (material) | 695.24 |
| 75WTR9039 | u | TE REDUCIDA GALVA 90º SEGMENTADA 75 JG FIRE PROTECT W CONAIRE D/D=600/400 (material) | 715.76 |
| 75WTR9040 | u | TE REDUCIDA GALVA 90º SEGMENTADA 75 JG FIRE PROTECT W CONAIRE D/D=600/450 (material) | 726.02 |
| 75WTR9041 | u | TE REDUCIDA GALVA 90º SEGMENTADA 75 JG FIRE PROTECT W CONAIRE D/D=600/500 (material) | 736.28 |
| 75WTR9042 | u | TE REDUCIDA GALVA 90º SEGMENTADA 75 JG FIRE PROTECT W CONAIRE D/D=600/560 (material) | 746.54 |

###### JGFIPR75TA Tapas

| Código | Ud | Descripción | Precio |
|---|---|---|---|
| 75WT001 | u | TAPA CIEGA GALVA SEGMENTADA 75 JG FIRE PROTECT W CONAIRE D=150 (material) | 28.64 |
| 75WT002 | u | TAPA CIEGA GALVA SEGMENTADA 75 JG FIRE PROTECT W CONAIRE D=200 (material) | 40.86 |
| 75WT003 | u | TAPA CIEGA GALVA SEGMENTADA 75 JG FIRE PROTECT W CONAIRE D=250 (material) | 69.43 |
| 75WT004 | u | TAPA CIEGA GALVA SEGMENTADA 75 JG FIRE PROTECT W CONAIRE D=300 (material) | 85.15 |
| 75WT005 | u | TAPA CIEGA GALVA SEGMENTADA 75 JG FIRE PROTECT W CONAIRE D=355 (material) | 103.62 |
| 75WT006 | u | TAPA CIEGA GALVA SEGMENTADA 75 JG FIRE PROTECT W CONAIRE D=400 (material) | 107.72 |
| 75WT007 | u | TAPA CIEGA GALVA SEGMENTADA 75 JG FIRE PROTECT W CONAIRE D=450 (material) | 133.54 |
| 75WT008 | u | TAPA CIEGA GALVA SEGMENTADA 75 JG FIRE PROTECT W CONAIRE D=500 (material) | 152.42 |
| 75WT009 | u | TAPA CIEGA GALVA SEGMENTADA 75 JG FIRE PROTECT W CONAIRE D=560 (material) | 171.71 |
| 75WT010 | u | TAPA CIEGA GALVA SEGMENTADA 75 JG FIRE PROTECT W CONAIRE D=600 (material) | 201.29 |

###### JGFIPR90 JG FIRE PROTECT 90 mm

###### JGFIPR90MR Modulos rectos

###### JGFIPR90MR30 3000

| Código | Ud | Descripción | Precio |
|---|---|---|---|
| 90WMR30001 | ml | TUBO HELICOIDAL GALVA 3000 90 JG FIRE PROTECT W CONAIRE D=150 (material) | 273.27 |
| 90WMR30002 | ml | TUBO HELICOIDAL GALVA 3000 90 JG FIRE PROTECT W CONAIRE D=200 (material) | 367.68 |
| 90WMR30003 | ml | TUBO HELICOIDAL GALVA 3000 90 JG FIRE PROTECT W CONAIRE D=250 (material) | 445.22 |
| 90WMR30004 | ml | TUBO HELICOIDAL GALVA 3000 90 JG FIRE PROTECT W CONAIRE D=300 (material) | 530.3 |
| 90WMR30005 | ml | TUBO HELICOIDAL GALVA 3000 90 JG FIRE PROTECT W CONAIRE D=355 (material) | 633.91 |
| 90WMR30006 | ml | TUBO HELICOIDAL GALVA 3000 90 JG FIRE PROTECT W CONAIRE D=400 (material) | 716.13 |
| 90WMR30007 | ml | TUBO HELICOIDAL GALVA 3000 90 JG FIRE PROTECT W CONAIRE D=450 (material) | 806.78 |
| 90WMR30008 | ml | TUBO HELICOIDAL GALVA 3000 90 JG FIRE PROTECT W CONAIRE D=500 (material) | 909.24 |
| 90WMR30009 | ml | TUBO HELICOIDAL GALVA 3000 90 JG FIRE PROTECT W CONAIRE D=560 (material) | 1019.83 |
| 90WMR30010 | ml | TUBO HELICOIDAL GALVA 3000 90 JG FIRE PROTECT W CONAIRE D=600 (material) | 1093.19 |

###### JGFIPR90MR24 2400

| Código | Ud | Descripción | Precio |
|---|---|---|---|
| 90WMR24001 | ml | TUBO HELICOIDAL GALVA 2400 90 JG FIRE PROTECT W CONAIRE D=150 (material) | 236.31 |
| 90WMR24002 | ml | TUBO HELICOIDAL GALVA 2400 90 JG FIRE PROTECT W CONAIRE D=200 (material) | 318.14 |
| 90WMR24003 | ml | TUBO HELICOIDAL GALVA 2400 90 JG FIRE PROTECT W CONAIRE D=250 (material) | 385.31 |
| 90WMR24004 | ml | TUBO HELICOIDAL GALVA 2400 90 JG FIRE PROTECT W CONAIRE D=300 (material) | 458.97 |
| 90WMR24005 | ml | TUBO HELICOIDAL GALVA 2400 90 JG FIRE PROTECT W CONAIRE D=355 (material) | 548.74 |
| 90WMR24006 | ml | TUBO HELICOIDAL GALVA 2400 90 JG FIRE PROTECT W CONAIRE D=400 (material) | 619.87 |
| 90WMR24007 | ml | TUBO HELICOIDAL GALVA 2400 90 JG FIRE PROTECT W CONAIRE D=450 (material) | 698.33 |
| 90WMR24008 | ml | TUBO HELICOIDAL GALVA 2400 90 JG FIRE PROTECT W CONAIRE D=500 (material) | 787.07 |
| 90WMR24009 | ml | TUBO HELICOIDAL GALVA 2400 90 JG FIRE PROTECT W CONAIRE D=560 (material) | 882.82 |
| 90WMR24010 | ml | TUBO HELICOIDAL GALVA 2400 90 JG FIRE PROTECT W CONAIRE D=600 (material) | 946.29 |

###### JGFIPR90MR18 1800

| Código | Ud | Descripción | Precio |
|---|---|---|---|
| 90WMR18001 | ml | TUBO HELICOIDAL GALVA 1800 90 JG FIRE PROTECT W CONAIRE D=150 (material) | 183.6 |
| 90WMR18002 | ml | TUBO HELICOIDAL GALVA 1800 90 JG FIRE PROTECT W CONAIRE D=200 (material) | 246.54 |
| 90WMR18003 | ml | TUBO HELICOIDAL GALVA 1800 90 JG FIRE PROTECT W CONAIRE D=250 (material) | 298.3 |
| 90WMR18004 | ml | TUBO HELICOIDAL GALVA 1800 90 JG FIRE PROTECT W CONAIRE D=300 (material) | 355.24 |
| 90WMR18005 | ml | TUBO HELICOIDAL GALVA 1800 90 JG FIRE PROTECT W CONAIRE D=355 (material) | 424.38 |
| 90WMR18006 | ml | TUBO HELICOIDAL GALVA 1800 90 JG FIRE PROTECT W CONAIRE D=400 (material) | 479.55 |
| 90WMR18007 | ml | TUBO HELICOIDAL GALVA 1800 90 JG FIRE PROTECT W CONAIRE D=450 (material) | 540.26 |
| 90WMR18008 | ml | TUBO HELICOIDAL GALVA 1800 90 JG FIRE PROTECT W CONAIRE D=500 (material) | 608.71 |
| 90WMR18009 | ml | TUBO HELICOIDAL GALVA 1800 90 JG FIRE PROTECT W CONAIRE D=560 (material) | 682.72 |
| 90WMR18010 | ml | TUBO HELICOIDAL GALVA 1800 90 JG FIRE PROTECT W CONAIRE D=600 (material) | 731.91 |

###### JGFIPR90MR12 1200

| Código | Ud | Descripción | Precio |
|---|---|---|---|
| 90WMR12001 | ml | TUBO HELICOIDAL GALVA 1200 90 JG FIRE PROTECT W CONAIRE D=150 (material) | 129.33 |
| 90WMR12002 | ml | TUBO HELICOIDAL GALVA 1200 90 JG FIRE PROTECT W CONAIRE D=200 (material) | 173.39 |
| 90WMR12003 | ml | TUBO HELICOIDAL GALVA 1200 90 JG FIRE PROTECT W CONAIRE D=250 (material) | 209.67 |
| 90WMR12004 | ml | TUBO HELICOIDAL GALVA 1200 90 JG FIRE PROTECT W CONAIRE D=300 (material) | 249.64 |
| 90WMR12005 | ml | TUBO HELICOIDAL GALVA 1200 90 JG FIRE PROTECT W CONAIRE D=355 (material) | 298.09 |
| 90WMR12006 | ml | TUBO HELICOIDAL GALVA 1200 90 JG FIRE PROTECT W CONAIRE D=400 (material) | 336.91 |
| 90WMR12007 | ml | TUBO HELICOIDAL GALVA 1200 90 JG FIRE PROTECT W CONAIRE D=450 (material) | 379.57 |
| 90WMR12008 | ml | TUBO HELICOIDAL GALVA 1200 90 JG FIRE PROTECT W CONAIRE D=500 (material) | 427.56 |
| 90WMR12009 | ml | TUBO HELICOIDAL GALVA 1200 90 JG FIRE PROTECT W CONAIRE D=560 (material) | 479.54 |
| 90WMR12010 | ml | TUBO HELICOIDAL GALVA 1200 90 JG FIRE PROTECT W CONAIRE D=600 (material) | 514.13 |

###### JGFIPR90MR06 600

| Código | Ud | Descripción | Precio |
|---|---|---|---|
| 90WMR6001 | ml | TUBO HELICOIDAL GALVA 600 90 JG FIRE PROTECT W CONAIRE D=150 (material) | 75.98 |
| 90WMR6002 | ml | TUBO HELICOIDAL GALVA 600 90 JG FIRE PROTECT W CONAIRE D=200 (material) | 101.16 |
| 90WMR6003 | ml | TUBO HELICOIDAL GALVA 600 90 JG FIRE PROTECT W CONAIRE D=250 (material) | 121.99 |
| 90WMR6004 | ml | TUBO HELICOIDAL GALVA 600 90 JG FIRE PROTECT W CONAIRE D=300 (material) | 145.14 |
| 90WMR6005 | ml | TUBO HELICOIDAL GALVA 600 90 JG FIRE PROTECT W CONAIRE D=355 (material) | 172.93 |
| 90WMR6006 | ml | TUBO HELICOIDAL GALVA 600 90 JG FIRE PROTECT W CONAIRE D=400 (material) | 195.63 |
| 90WMR6007 | ml | TUBO HELICOIDAL GALVA 600 90 JG FIRE PROTECT W CONAIRE D=450 (material) | 220.43 |
| 90WMR6008 | ml | TUBO HELICOIDAL GALVA 600 90 JG FIRE PROTECT W CONAIRE D=500 (material) | 248.06 |
| 90WMR6009 | ml | TUBO HELICOIDAL GALVA 600 90 JG FIRE PROTECT W CONAIRE D=560 (material) | 278.17 |
| 90WMR6010 | ml | TUBO HELICOIDAL GALVA 600 90 JG FIRE PROTECT W CONAIRE D=600 (material) | 298.35 |

###### JGFIPR90CO Codos

###### JGFIPR90CO45 45 º

| Código | Ud | Descripción | Precio |
|---|---|---|---|
| 90WCO4001 | u | CODO GALVA 45º SEGMENTADO 90 JG FIRE PROTECT W CONAIRE D=150 (material) | 57.63 |
| 90WCO4002 | u | CODO GALVA 45º SEGMENTADO 90 JG FIRE PROTECT W CONAIRE D=200 (material) | 65.26 |
| 90WCO4003 | u | CODO GALVA 45º SEGMENTADO 90 JG FIRE PROTECT W CONAIRE D=250 (material) | 94.59 |
| 90WCO4004 | u | CODO GALVA 45º SEGMENTADO 90 JG FIRE PROTECT W CONAIRE D=300 (material) | 120.52 |
| 90WCO4005 | u | CODO GALVA 45º SEGMENTADO 90 JG FIRE PROTECT W CONAIRE D=355 (material) | 144.79 |
| 90WCO4006 | u | CODO GALVA 45º SEGMENTADO 90 JG FIRE PROTECT W CONAIRE D=400 (material) | 174.88 |
| 90WCO4007 | u | CODO GALVA 45º SEGMENTADO 90 JG FIRE PROTECT W CONAIRE D=450 (material) | 215.19 |
| 90WCO4008 | u | CODO GALVA 45º SEGMENTADO 90 JG FIRE PROTECT W CONAIRE D=500 (material) | 254.42 |
| 90WCO4009 | u | CODO GALVA 45º SEGMENTADO 90 JG FIRE PROTECT W CONAIRE D=560 (material) | 279.17 |
| 90WCO4010 | u | CODO GALVA 45º SEGMENTADO 90 JG FIRE PROTECT W CONAIRE D=600 (material) | 342.42 |

###### JGFIPR90CO90 90 º

| Código | Ud | Descripción | Precio |
|---|---|---|---|
| 90WCO9001 | u | CODO GALVA 90º SEGMENTADO 90 JG FIRE PROTECT W CONAIRE D=150 (material) | 94.3 |
| 90WCO9002 | u | CODO GALVA 90º SEGMENTADO 90 JG FIRE PROTECT W CONAIRE D=200 (material) | 109.5 |
| 90WCO9003 | u | CODO GALVA 90º SEGMENTADO 90 JG FIRE PROTECT W CONAIRE D=250 (material) | 162.92 |
| 90WCO9004 | u | CODO GALVA 90º SEGMENTADO 90 JG FIRE PROTECT W CONAIRE D=300 (material) | 209.26 |
| 90WCO9005 | u | CODO GALVA 90º SEGMENTADO 90 JG FIRE PROTECT W CONAIRE D=355 (material) | 255.41 |
| 90WCO9006 | u | CODO GALVA 90º SEGMENTADO 90 JG FIRE PROTECT W CONAIRE D=400 (material) | 317.49 |
| 90WCO9007 | u | CODO GALVA 90º SEGMENTADO 90 JG FIRE PROTECT W CONAIRE D=450 (material) | 385.08 |
| 90WCO9008 | u | CODO GALVA 90º SEGMENTADO 90 JG FIRE PROTECT W CONAIRE D=500 (material) | 449.75 |
| 90WCO9009 | u | CODO GALVA 90º SEGMENTADO 90 JG FIRE PROTECT W CONAIRE D=560 (material) | 494.12 |
| 90WCO9010 | u | CODO GALVA 90º SEGMENTADO 90 JG FIRE PROTECT W CONAIRE D=600 (material) | 618.97 |

###### JGFIPR90RE Reducciones

| Código | Ud | Descripción | Precio |
|---|---|---|---|
| 90WRC001 | u | REDUCCION CONCENTRICA GALVA SEGMENTADA 90 JG FIRE PROTECT W CONAIRE D=200/150 (material) | 92.57 |
| 90WRC002 | u | REDUCCION CONCENTRICA GALVA SEGMENTADA 90 JG FIRE PROTECT W CONAIRE D=250/150 (material) | 107.98 |
| 90WRC003 | u | REDUCCION CONCENTRICA GALVA SEGMENTADA 90 JG FIRE PROTECT W CONAIRE D=250/200 (material) | 107.8 |
| 90WRC004 | u | REDUCCION CONCENTRICA GALVA SEGMENTADA 90 JG FIRE PROTECT W CONAIRE D=300/150 (material) | 146.88 |
| 90WRC005 | u | REDUCCION CONCENTRICA GALVA SEGMENTADA 90 JG FIRE PROTECT W CONAIRE D=300/200 (material) | 146.39 |
| 90WRC006 | u | REDUCCION CONCENTRICA GALVA SEGMENTADA 90 JG FIRE PROTECT W CONAIRE D=300/250 (material) | 148.39 |
| 90WRC007 | u | REDUCCION CONCENTRICA GALVA SEGMENTADA 90 JG FIRE PROTECT W CONAIRE D=355/150 (material) | 173.96 |
| 90WRC008 | u | REDUCCION CONCENTRICA GALVA SEGMENTADA 90 JG FIRE PROTECT W CONAIRE D=355/200 (material) | 170.76 |
| 90WRC009 | u | REDUCCION CONCENTRICA GALVA SEGMENTADA 90 JG FIRE PROTECT W CONAIRE D=355/250 (material) | 168.65 |
| 90WRC010 | u | REDUCCION CONCENTRICA GALVA SEGMENTADA 90 JG FIRE PROTECT W CONAIRE D=355/300 (material) | 170.18 |
| 90WRC011 | u | REDUCCION CONCENTRICA GALVA SEGMENTADA 90 JG FIRE PROTECT W CONAIRE D=400/150 (material) | 207.21 |
| 90WRC012 | u | REDUCCION CONCENTRICA GALVA SEGMENTADA 90 JG FIRE PROTECT W CONAIRE D=400/200 (material) | 201.69 |
| 90WRC013 | u | REDUCCION CONCENTRICA GALVA SEGMENTADA 90 JG FIRE PROTECT W CONAIRE D=400/250 (material) | 195.98 |
| 90WRC014 | u | REDUCCION CONCENTRICA GALVA SEGMENTADA 90 JG FIRE PROTECT W CONAIRE D=400/300 (material) | 192.79 |
| 90WRC015 | u | REDUCCION CONCENTRICA GALVA SEGMENTADA 90 JG FIRE PROTECT W CONAIRE D=400/355 (material) | 195.09 |
| 90WRC016 | u | REDUCCION CONCENTRICA GALVA SEGMENTADA 90 JG FIRE PROTECT W CONAIRE D=450/150 (material) | 267.52 |
| 90WRC017 | u | REDUCCION CONCENTRICA GALVA SEGMENTADA 90 JG FIRE PROTECT W CONAIRE D=450/200 (material) | 262.76 |
| 90WRC018 | u | REDUCCION CONCENTRICA GALVA SEGMENTADA 90 JG FIRE PROTECT W CONAIRE D=450/250 (material) | 257.25 |
| 90WRC019 | u | REDUCCION CONCENTRICA GALVA SEGMENTADA 90 JG FIRE PROTECT W CONAIRE D=450/300 (material) | 253.4 |
| 90WRC020 | u | REDUCCION CONCENTRICA GALVA SEGMENTADA 90 JG FIRE PROTECT W CONAIRE D=450/355 (material) | 250.93 |
| 90WRC021 | u | REDUCCION CONCENTRICA GALVA SEGMENTADA 90 JG FIRE PROTECT W CONAIRE D=450/400 (material) | 251.69 |
| 90WRC022 | u | REDUCCION CONCENTRICA GALVA SEGMENTADA 90 JG FIRE PROTECT W CONAIRE D=500/200 (material) | 296.31 |
| 90WRC023 | u | REDUCCION CONCENTRICA GALVA SEGMENTADA 90 JG FIRE PROTECT W CONAIRE D=500/250 (material) | 288.81 |
| 90WRC024 | u | REDUCCION CONCENTRICA GALVA SEGMENTADA 90 JG FIRE PROTECT W CONAIRE D=500/300 (material) | 283.62 |
| 90WRC025 | u | REDUCCION CONCENTRICA GALVA SEGMENTADA 90 JG FIRE PROTECT W CONAIRE D=500/355 (material) | 280.8 |
| 90WRC026 | u | REDUCCION CONCENTRICA GALVA SEGMENTADA 90 JG FIRE PROTECT W CONAIRE D=500/400 (material) | 277.73 |
| 90WRC027 | u | REDUCCION CONCENTRICA GALVA SEGMENTADA 90 JG FIRE PROTECT W CONAIRE D=500/450 (material) | 279.37 |
| 90WRC028 | u | REDUCCION CONCENTRICA GALVA SEGMENTADA 90 JG FIRE PROTECT W CONAIRE D=560/200 (material) | 345.08 |
| 90WRC029 | u | REDUCCION CONCENTRICA GALVA SEGMENTADA 90 JG FIRE PROTECT W CONAIRE D=560/250 (material) | 339.62 |
| 90WRC030 | u | REDUCCION CONCENTRICA GALVA SEGMENTADA 90 JG FIRE PROTECT W CONAIRE D=560/300 (material) | 335.18 |
| 90WRC031 | u | REDUCCION CONCENTRICA GALVA SEGMENTADA 90 JG FIRE PROTECT W CONAIRE D=560/355 (material) | 331.12 |
| 90WRC032 | u | REDUCCION CONCENTRICA GALVA SEGMENTADA 90 JG FIRE PROTECT W CONAIRE D=560/400 (material) | 262.13 |
| 90WRC033 | u | REDUCCION CONCENTRICA GALVA SEGMENTADA 90 JG FIRE PROTECT W CONAIRE D=560/450 (material) | 332.4 |
| 90WRC034 | u | REDUCCION CONCENTRICA GALVA SEGMENTADA 90 JG FIRE PROTECT W CONAIRE D=560/500 (material) | 255.06 |
| 90WRC035 | u | REDUCCION CONCENTRICA GALVA SEGMENTADA 90 JG FIRE PROTECT W CONAIRE D=600/200 (material) | 394.1 |
| 90WRC036 | u | REDUCCION CONCENTRICA GALVA SEGMENTADA 90 JG FIRE PROTECT W CONAIRE D=600/250 (material) | 406.42 |
| 90WRC037 | u | REDUCCION CONCENTRICA GALVA SEGMENTADA 90 JG FIRE PROTECT W CONAIRE D=600/300 (material) | 372.28 |
| 90WRC038 | u | REDUCCION CONCENTRICA GALVA SEGMENTADA 90 JG FIRE PROTECT W CONAIRE D=600/355 (material) | 390.32 |
| 90WRC039 | u | REDUCCION CONCENTRICA GALVA SEGMENTADA 90 JG FIRE PROTECT W CONAIRE D=600/400 (material) | 382.52 |
| 90WRC040 | u | REDUCCION CONCENTRICA GALVA SEGMENTADA 90 JG FIRE PROTECT W CONAIRE D=600/450 (material) | 375.57 |
| 90WRC041 | u | REDUCCION CONCENTRICA GALVA SEGMENTADA 90 JG FIRE PROTECT W CONAIRE D=600/500 (material) | 375.83 |
| 90WRC042 | u | REDUCCION CONCENTRICA GALVA SEGMENTADA 90 JG FIRE PROTECT W CONAIRE D=600/560 (material) | 375.91 |

###### JGFIPR90TE Tes

###### JGFIPR90TESP Simple

| Código | Ud | Descripción | Precio |
|---|---|---|---|
| 90WTS9001 | u | TE SIMPLE GALVA 90º SEGMENTADA 90 JG FIRE PROTECT W CONAIRE D=150 (material) | 124.91 |
| 90WTS9002 | u | TE SIMPLE GALVA 90º SEGMENTADA 90 JG FIRE PROTECT W CONAIRE D=200 (material) | 132.37 |
| 90WTS9003 | u | TE SIMPLE GALVA 90º SEGMENTADA 90 JG FIRE PROTECT W CONAIRE D=250 (material) | 208.7 |
| 90WTS9004 | u | TE SIMPLE GALVA 90º SEGMENTADA 90 JG FIRE PROTECT W CONAIRE D=300 (material) | 255.86 |
| 90WTS9005 | u | TE SIMPLE GALVA 90º SEGMENTADA 90 JG FIRE PROTECT W CONAIRE D=355 (material) | 288.67 |
| 90WTS9006 | u | TE SIMPLE GALVA 90º SEGMENTADA 90 JG FIRE PROTECT W CONAIRE D=400 (material) | 365.43 |
| 90WTS9007 | u | TE SIMPLE GALVA 90º SEGMENTADA 90 JG FIRE PROTECT W CONAIRE D=450 (material) | 446.93 |
| 90WTS9008 | u | TE SIMPLE GALVA 90º SEGMENTADA 90 JG FIRE PROTECT W CONAIRE D=500 (material) | 506.95 |
| 90WTS9009 | u | TE SIMPLE GALVA 90º SEGMENTADA 90 JG FIRE PROTECT W CONAIRE D=560 (material) | 555.22 |
| 90WTS9010 | u | TE SIMPLE GALVA 90º SEGMENTADA 90 JG FIRE PROTECT W CONAIRE D=600 (material) | 698.29 |

###### JGFIPR90TERE Reducida

| Código | Ud | Descripción | Precio |
|---|---|---|---|
| 90WTR9001 | u | TE REDUCIDA GALVA 90º SEGMENTADA 90 JG FIRE PROTECT W CONAIRE D/D=200/150 (material) | 169.05 |
| 90WTR9002 | u | TE REDUCIDA GALVA 90º SEGMENTADA 90 JG FIRE PROTECT W CONAIRE D/D=250/150 (material) | 221.86 |
| 90WTR9003 | u | TE REDUCIDA GALVA 90º SEGMENTADA 90 JG FIRE PROTECT W CONAIRE D/D=250/200 (material) | 231.95 |
| 90WTR9004 | u | TE REDUCIDA GALVA 90º SEGMENTADA 90 JG FIRE PROTECT W CONAIRE D/D=300/150 (material) | 286.51 |
| 90WTR9005 | u | TE REDUCIDA GALVA 90º SEGMENTADA 90 JG FIRE PROTECT W CONAIRE D/D=300/200 (material) | 296.59 |
| 90WTR9006 | u | TE REDUCIDA GALVA 90º SEGMENTADA 90 JG FIRE PROTECT W CONAIRE D/D=300/250 (material) | 306.68 |
| 90WTR9007 | u | TE REDUCIDA GALVA 90º SEGMENTADA 90 JG FIRE PROTECT W CONAIRE D/D=355/150 (material) | 359.84 |
| 90WTR9008 | u | TE REDUCIDA GALVA 90º SEGMENTADA 90 JG FIRE PROTECT W CONAIRE D/D=355/200 (material) | 369.93 |
| 90WTR9009 | u | TE REDUCIDA GALVA 90º SEGMENTADA 90 JG FIRE PROTECT W CONAIRE D/D=355/250 (material) | 380.02 |
| 90WTR9010 | u | TE REDUCIDA GALVA 90º SEGMENTADA 90 JG FIRE PROTECT W CONAIRE D/D=355/300 (material) | 390.11 |
| 90WTR9011 | u | TE REDUCIDA GALVA 90º SEGMENTADA 90 JG FIRE PROTECT W CONAIRE D/D=400/150 (material) | 424.48 |
| 90WTR9012 | u | TE REDUCIDA GALVA 90º SEGMENTADA 90 JG FIRE PROTECT W CONAIRE D/D=400/200 (material) | 434.84 |
| 90WTR9013 | u | TE REDUCIDA GALVA 90º SEGMENTADA 90 JG FIRE PROTECT W CONAIRE D/D=400/250 (material) | 445.19 |
| 90WTR9014 | u | TE REDUCIDA GALVA 90º SEGMENTADA 90 JG FIRE PROTECT W CONAIRE D/D=400/300 (material) | 455.55 |
| 90WTR9015 | u | TE REDUCIDA GALVA 90º SEGMENTADA 90 JG FIRE PROTECT W CONAIRE D/D=400/355 (material) | 468.62 |
| 90WTR9016 | u | TE REDUCIDA GALVA 90º SEGMENTADA 90 JG FIRE PROTECT W CONAIRE D/D=450/150 (material) | 489.33 |
| 90WTR9017 | u | TE REDUCIDA GALVA 90º SEGMENTADA 90 JG FIRE PROTECT W CONAIRE D/D=450/200 (material) | 507.01 |
| 90WTR9018 | u | TE REDUCIDA GALVA 90º SEGMENTADA 90 JG FIRE PROTECT W CONAIRE D/D=450/250 (material) | 517.53 |
| 90WTR9019 | u | TE REDUCIDA GALVA 90º SEGMENTADA 90 JG FIRE PROTECT W CONAIRE D/D=450/300 (material) | 528.05 |
| 90WTR9020 | u | TE REDUCIDA GALVA 90º SEGMENTADA 90 JG FIRE PROTECT W CONAIRE D/D=450/355 (material) | 538.56 |
| 90WTR9021 | u | TE REDUCIDA GALVA 90º SEGMENTADA 90 JG FIRE PROTECT W CONAIRE D/D=450/400 (material) | 553.16 |
| 90WTR9022 | u | TE REDUCIDA GALVA 90º SEGMENTADA 90 JG FIRE PROTECT W CONAIRE D/D=500/200 (material) | 593.33 |
| 90WTR9023 | u | TE REDUCIDA GALVA 90º SEGMENTADA 90 JG FIRE PROTECT W CONAIRE D/D=500/250 (material) | 605.35 |
| 90WTR9024 | u | TE REDUCIDA GALVA 90º SEGMENTADA 90 JG FIRE PROTECT W CONAIRE D/D=500/300 (material) | 617.37 |
| 90WTR9025 | u | TE REDUCIDA GALVA 90º SEGMENTADA 90 JG FIRE PROTECT W CONAIRE D/D=500/355 (material) | 632.11 |
| 90WTR9026 | u | TE REDUCIDA GALVA 90º SEGMENTADA 90 JG FIRE PROTECT W CONAIRE D/D=500/400 (material) | 644.13 |
| 90WTR9027 | u | TE REDUCIDA GALVA 90º SEGMENTADA 90 JG FIRE PROTECT W CONAIRE D/D=500/450 (material) | 656.15 |
| 90WTR9028 | u | TE REDUCIDA GALVA 90º SEGMENTADA 90 JG FIRE PROTECT W CONAIRE D/D=560/200 (material) | 680.19 |
| 90WTR9029 | u | TE REDUCIDA GALVA 90º SEGMENTADA 90 JG FIRE PROTECT W CONAIRE D/D=560/250 (material) | 692.21 |
| 90WTR9030 | u | TE REDUCIDA GALVA 90º SEGMENTADA 90 JG FIRE PROTECT W CONAIRE D/D=560/300 (material) | 704.22 |
| 90WTR9031 | u | TE REDUCIDA GALVA 90º SEGMENTADA 90 JG FIRE PROTECT W CONAIRE D/D=560/355 (material) | 716.24 |
| 90WTR9032 | u | TE REDUCIDA GALVA 90º SEGMENTADA 90 JG FIRE PROTECT W CONAIRE D/D=560/400 (material) | 730.08 |
| 90WTR9033 | u | TE REDUCIDA GALVA 90º SEGMENTADA 90 JG FIRE PROTECT W CONAIRE D/D=560/450 (material) | 742.1 |
| 90WTR9034 | u | TE REDUCIDA GALVA 90º SEGMENTADA 90 JG FIRE PROTECT W CONAIRE D/D=560/500 (material) | 754.12 |
| 90WTR9035 | u | TE REDUCIDA GALVA 90º SEGMENTADA 90 JG FIRE PROTECT W CONAIRE D/D=600/200 (material) | 782.27 |
| 90WTR9036 | u | TE REDUCIDA GALVA 90º SEGMENTADA 90 JG FIRE PROTECT W CONAIRE D/D=600/250 (material) | 794.29 |
| 90WTR9037 | u | TE REDUCIDA GALVA 90º SEGMENTADA 90 JG FIRE PROTECT W CONAIRE D/D=600/300 (material) | 806.31 |
| 90WTR9038 | u | TE REDUCIDA GALVA 90º SEGMENTADA 90 JG FIRE PROTECT W CONAIRE D/D=600/355 (material) | 806.31 |
| 90WTR9039 | u | TE REDUCIDA GALVA 90º SEGMENTADA 90 JG FIRE PROTECT W CONAIRE D/D=600/400 (material) | 830.35 |

###### JGFIPR90TA Tapas

| Código | Ud | Descripción | Precio |
|---|---|---|---|
| 90WT001 | u | TAPA CIEGA GALVA SEGMENTADA 90 JG FIRE PROTECT W CONAIRE D=150 (material) | 32.03 |
| 90WT002 | u | TAPA CIEGA GALVA SEGMENTADA 90 JG FIRE PROTECT W CONAIRE D=200 (material) | 46.34 |
| 90WT003 | u | TAPA CIEGA GALVA SEGMENTADA 90 JG FIRE PROTECT W CONAIRE D=250 (material) | 79.78 |
| 90WT004 | u | TAPA CIEGA GALVA SEGMENTADA 90 JG FIRE PROTECT W CONAIRE D=300 (material) | 97.81 |
| 90WT005 | u | TAPA CIEGA GALVA SEGMENTADA 90 JG FIRE PROTECT W CONAIRE D=355 (material) | 119.44 |
| 90WT006 | u | TAPA CIEGA GALVA SEGMENTADA 90 JG FIRE PROTECT W CONAIRE D=400 (material) | 124.17 |
| 90WT007 | u | TAPA CIEGA GALVA SEGMENTADA 90 JG FIRE PROTECT W CONAIRE D=450 (material) | 154.11 |
| 90WT008 | u | TAPA CIEGA GALVA SEGMENTADA 90 JG FIRE PROTECT W CONAIRE D=500 (material) | 176.15 |
| 90WT009 | u | TAPA CIEGA GALVA SEGMENTADA 90 JG FIRE PROTECT W CONAIRE D=560 (material) | 198.6 |
| 90WT010 | u | TAPA CIEGA GALVA SEGMENTADA 90 JG FIRE PROTECT W CONAIRE D=600 (material) | 232.5 |

###### JGFIPR100 JG FIRE PROTECT 100 mm

###### JGFIPR100MR Modulos rectos

###### JGFIPR100MR30 3000

| Código | Ud | Descripción | Precio |
|---|---|---|---|
| 100WMR30001 | ml | TUBO HELICOIDAL GALVA 3000 100 JG FIRE PROTECT W CONAIRE D=150 (material) | 294.73 |
| 100WMR30002 | ml | TUBO HELICOIDAL GALVA 3000 100 JG FIRE PROTECT W CONAIRE D=200 (material) | 396.76 |
| 100WMR30003 | ml | TUBO HELICOIDAL GALVA 3000 100 JG FIRE PROTECT W CONAIRE D=250 (material) | 480.51 |
| 100WMR30004 | ml | TUBO HELICOIDAL GALVA 3000 100 JG FIRE PROTECT W CONAIRE D=300 (material) | 572.39 |
| 100WMR30005 | ml | TUBO HELICOIDAL GALVA 3000 100 JG FIRE PROTECT W CONAIRE D=355 (material) | 683.63 |
| 100WMR30006 | ml | TUBO HELICOIDAL GALVA 3000 100 JG FIRE PROTECT W CONAIRE D=400 (material) | 772.27 |
| 100WMR30007 | ml | TUBO HELICOIDAL GALVA 3000 100 JG FIRE PROTECT W CONAIRE D=450 (material) | 870.04 |
| 100WMR30008 | ml | TUBO HELICOIDAL GALVA 3000 100 JG FIRE PROTECT W CONAIRE D=500 (material) | 979.53 |
| 100WMR30009 | ml | TUBO HELICOIDAL GALVA 3000 100 JG FIRE PROTECT W CONAIRE D=560 (material) | 1098.71 |
| 100WMR30010 | ml | TUBO HELICOIDAL GALVA 3000 100 JG FIRE PROTECT W CONAIRE D=600 (material) | 1177.72 |

###### JGFIPR100MR24 2400

| Código | Ud | Descripción | Precio |
|---|---|---|---|
| 100WMR24001 | ml | TUBO HELICOIDAL GALVA 2400 100 JG FIRE PROTECT W CONAIRE D=150 (material) | 254.89 |
| 100WMR24002 | ml | TUBO HELICOIDAL GALVA 2400 100 JG FIRE PROTECT W CONAIRE D=200 (material) | 343.32 |
| 100WMR24003 | ml | TUBO HELICOIDAL GALVA 2400 100 JG FIRE PROTECT W CONAIRE D=250 (material) | 415.87 |
| 100WMR24004 | ml | TUBO HELICOIDAL GALVA 2400 100 JG FIRE PROTECT W CONAIRE D=300 (material) | 495.41 |
| 100WMR24005 | ml | TUBO HELICOIDAL GALVA 2400 100 JG FIRE PROTECT W CONAIRE D=355 (material) | 591.79 |
| 100WMR24006 | ml | TUBO HELICOIDAL GALVA 2400 100 JG FIRE PROTECT W CONAIRE D=400 (material) | 668.48 |
| 100WMR24007 | ml | TUBO HELICOIDAL GALVA 2400 100 JG FIRE PROTECT W CONAIRE D=450 (material) | 753.11 |
| 100WMR24008 | ml | TUBO HELICOIDAL GALVA 2400 100 JG FIRE PROTECT W CONAIRE D=500 (material) | 847.95 |
| 100WMR24009 | ml | TUBO HELICOIDAL GALVA 2400 100 JG FIRE PROTECT W CONAIRE D=560 (material) | 951.13 |
| 100WMR24010 | ml | TUBO HELICOIDAL GALVA 2400 100 JG FIRE PROTECT W CONAIRE D=600 (material) | 1019.49 |

###### JGFIPR100MR18 1800

| Código | Ud | Descripción | Precio |
|---|---|---|---|
| 100WMR18001 | ml | TUBO HELICOIDAL GALVA 1800 100 JG FIRE PROTECT W CONAIRE D=150 (material) | 197.97 |
| 100WMR18002 | ml | TUBO HELICOIDAL GALVA 1800 100 JG FIRE PROTECT W CONAIRE D=200 (material) | 265.99 |
| 100WMR18003 | ml | TUBO HELICOIDAL GALVA 1800 100 JG FIRE PROTECT W CONAIRE D=250 (material) | 321.9 |
| 100WMR18004 | ml | TUBO HELICOIDAL GALVA 1800 100 JG FIRE PROTECT W CONAIRE D=300 (material) | 383.38 |
| 100WMR18005 | ml | TUBO HELICOIDAL GALVA 1800 100 JG FIRE PROTECT W CONAIRE D=355 (material) | 457.61 |
| 100WMR18006 | ml | TUBO HELICOIDAL GALVA 1800 100 JG FIRE PROTECT W CONAIRE D=400 (material) | 517.08 |
| 100WMR18007 | ml | TUBO HELICOIDAL GALVA 1800 100 JG FIRE PROTECT W CONAIRE D=450 (material) | 582.55 |
| 100WMR18008 | ml | TUBO HELICOIDAL GALVA 1800 100 JG FIRE PROTECT W CONAIRE D=500 (material) | 655.7 |
| 100WMR18009 | ml | TUBO HELICOIDAL GALVA 1800 100 JG FIRE PROTECT W CONAIRE D=560 (material) | 735.45 |
| 100WMR18010 | ml | TUBO HELICOIDAL GALVA 1800 100 JG FIRE PROTECT W CONAIRE D=600 (material) | 788.42 |

###### JGFIPR100MR12 1200

| Código | Ud | Descripción | Precio |
|---|---|---|---|
| 100WMR12001 | ml | TUBO HELICOIDAL GALVA 1200 100 JG FIRE PROTECT W CONAIRE D=150 (material) | 139.44 |
| 100WMR12002 | ml | TUBO HELICOIDAL GALVA 1200 100 JG FIRE PROTECT W CONAIRE D=200 (material) | 187.05 |
| 100WMR12003 | ml | TUBO HELICOIDAL GALVA 1200 100 JG FIRE PROTECT W CONAIRE D=250 (material) | 226.23 |
| 100WMR12004 | ml | TUBO HELICOIDAL GALVA 1200 100 JG FIRE PROTECT W CONAIRE D=300 (material) | 269.39 |
| 100WMR12005 | ml | TUBO HELICOIDAL GALVA 1200 100 JG FIRE PROTECT W CONAIRE D=355 (material) | 321.4 |
| 100WMR12006 | ml | TUBO HELICOIDAL GALVA 1200 100 JG FIRE PROTECT W CONAIRE D=400 (material) | 363.24 |
| 100WMR12007 | ml | TUBO HELICOIDAL GALVA 1200 100 JG FIRE PROTECT W CONAIRE D=450 (material) | 409.25 |
| 100WMR12008 | ml | TUBO HELICOIDAL GALVA 1200 100 JG FIRE PROTECT W CONAIRE D=500 (material) | 460.53 |
| 100WMR12009 | ml | TUBO HELICOIDAL GALVA 1200 100 JG FIRE PROTECT W CONAIRE D=560 (material) | 516.53 |
| 100WMR12010 | ml | TUBO HELICOIDAL GALVA 1200 100 JG FIRE PROTECT W CONAIRE D=600 (material) | 553.78 |

###### JGFIPR100MR06 600

| Código | Ud | Descripción | Precio |
|---|---|---|---|
| 100WMR6001 | ml | TUBO HELICOIDAL GALVA 600 100 JG FIRE PROTECT W CONAIRE D=150 (material) | 81.86 |
| 100WMR6002 | ml | TUBO HELICOIDAL GALVA 600 100 JG FIRE PROTECT W CONAIRE D=200 (material) | 109.07 |
| 100WMR6003 | ml | TUBO HELICOIDAL GALVA 600 100 JG FIRE PROTECT W CONAIRE D=250 (material) | 131.56 |
| 100WMR6004 | ml | TUBO HELICOIDAL GALVA 600 100 JG FIRE PROTECT W CONAIRE D=300 (material) | 156.55 |
| 100WMR6005 | ml | TUBO HELICOIDAL GALVA 600 100 JG FIRE PROTECT W CONAIRE D=355 (material) | 186.38 |
| 100WMR6006 | ml | TUBO HELICOIDAL GALVA 600 100 JG FIRE PROTECT W CONAIRE D=400 (material) | 210.83 |
| 100WMR6007 | ml | TUBO HELICOIDAL GALVA 600 100 JG FIRE PROTECT W CONAIRE D=450 (material) | 237.56 |
| 100WMR6008 | ml | TUBO HELICOIDAL GALVA 600 100 JG FIRE PROTECT W CONAIRE D=500 (material) | 267.08 |
| 100WMR6009 | ml | TUBO HELICOIDAL GALVA 600 100 JG FIRE PROTECT W CONAIRE D=560 (material) | 299.52 |
| 100WMR6010 | ml | TUBO HELICOIDAL GALVA 600 100 JG FIRE PROTECT W CONAIRE D=600 (material) | 321.24 |

###### JGFIPR100CO Codos

###### JGFIPR100CO45 45 º

| Código | Ud | Descripción | Precio |
|---|---|---|---|
| 100WCO4001 | u | CODO GALVA 45º SEGMENTADO 100 JG FIRE PROTECT W CONAIRE D=150 (material) | 61.63 |
| 100WCO4002 | u | CODO GALVA 45º SEGMENTADO 100 JG FIRE PROTECT W CONAIRE D=200 (material) | 69.86 |
| 100WCO4003 | u | CODO GALVA 45º SEGMENTADO 100 JG FIRE PROTECT W CONAIRE D=250 (material) | 101.44 |
| 100WCO4004 | u | CODO GALVA 45º SEGMENTADO 100 JG FIRE PROTECT W CONAIRE D=300 (material) | 129.34 |
| 100WCO4005 | u | CODO GALVA 45º SEGMENTADO 100 JG FIRE PROTECT W CONAIRE D=355 (material) | 155.49 |
| 100WCO4006 | u | CODO GALVA 45º SEGMENTADO 100 JG FIRE PROTECT W CONAIRE D=400 (material) | 187.52 |
| 100WCO4007 | u | CODO GALVA 45º SEGMENTADO 100 JG FIRE PROTECT W CONAIRE D=450 (material) | 230.95 |
| 100WCO4008 | u | CODO GALVA 45º SEGMENTADO 100 JG FIRE PROTECT W CONAIRE D=500 (material) | 272.93 |
| 100WCO4009 | u | CODO GALVA 45º SEGMENTADO 100 JG FIRE PROTECT W CONAIRE D=560 (material) | 299.44 |
| 100WCO4010 | u | CODO GALVA 45º SEGMENTADO 100 JG FIRE PROTECT W CONAIRE D=600 (material) | 367.57 |

###### JGFIPR100CO90 90 º

| Código | Ud | Descripción | Precio |
|---|---|---|---|
| 100WCO9001 | u | CODO GALVA 90º SEGMENTADO 100 JG FIRE PROTECT W CONAIRE D=150 (material) | 100.83 |
| 100WCO9002 | u | CODO GALVA 90º SEGMENTADO 100 JG FIRE PROTECT W CONAIRE D=200 (material) | 117.23 |
| 100WCO9003 | u | CODO GALVA 90º SEGMENTADO 100 JG FIRE PROTECT W CONAIRE D=250 (material) | 174.7 |
| 100WCO9004 | u | CODO GALVA 90º SEGMENTADO 100 JG FIRE PROTECT W CONAIRE D=300 (material) | 224.67 |
| 100WCO9005 | u | CODO GALVA 90º SEGMENTADO 100 JG FIRE PROTECT W CONAIRE D=355 (material) | 274.41 |
| 100WCO9006 | u | CODO GALVA 90º SEGMENTADO 100 JG FIRE PROTECT W CONAIRE D=400 (material) | 340.71 |
| 100WCO9007 | u | CODO GALVA 90º SEGMENTADO 100 JG FIRE PROTECT W CONAIRE D=450 (material) | 413.48 |
| 100WCO9008 | u | CODO GALVA 90º SEGMENTADO 100 JG FIRE PROTECT W CONAIRE D=500 (material) | 483.2 |
| 100WCO9009 | u | CODO GALVA 90º SEGMENTADO 100 JG FIRE PROTECT W CONAIRE D=560 (material) | 530.96 |
| 100WCO9010 | u | CODO GALVA 90º SEGMENTADO 100 JG FIRE PROTECT W CONAIRE D=600 (material) | 665.25 |

###### JGFIPR100RE Reducciones

| Código | Ud | Descripción | Precio |
|---|---|---|---|
| 100WRC001 | u | REDUCCION CONCENTRICA GALVA SEGMENTADA 100 JG FIRE PROTECT W CONAIRE D=200/150 (material) | 99.29 |
| 100WRC002 | u | REDUCCION CONCENTRICA GALVA SEGMENTADA 100 JG FIRE PROTECT W CONAIRE D=250/150 (material) | 115.87 |
| 100WRC003 | u | REDUCCION CONCENTRICA GALVA SEGMENTADA 100 JG FIRE PROTECT W CONAIRE D=250/200 (material) | 115.68 |
| 100WRC004 | u | REDUCCION CONCENTRICA GALVA SEGMENTADA 100 JG FIRE PROTECT W CONAIRE D=300/150 (material) | 157.84 |
| 100WRC005 | u | REDUCCION CONCENTRICA GALVA SEGMENTADA 100 JG FIRE PROTECT W CONAIRE D=300/200 (material) | 157.3 |
| 100WRC006 | u | REDUCCION CONCENTRICA GALVA SEGMENTADA 100 JG FIRE PROTECT W CONAIRE D=300/250 (material) | 159.47 |
| 100WRC007 | u | REDUCCION CONCENTRICA GALVA SEGMENTADA 100 JG FIRE PROTECT W CONAIRE D=355/150 (material) | 186.93 |
| 100WRC008 | u | REDUCCION CONCENTRICA GALVA SEGMENTADA 100 JG FIRE PROTECT W CONAIRE D=355/200 (material) | 183.48 |
| 100WRC009 | u | REDUCCION CONCENTRICA GALVA SEGMENTADA 100 JG FIRE PROTECT W CONAIRE D=355/250 (material) | 181.2 |
| 100WRC010 | u | REDUCCION CONCENTRICA GALVA SEGMENTADA 100 JG FIRE PROTECT W CONAIRE D=355/300 (material) | 182.79 |
| 100WRC011 | u | REDUCCION CONCENTRICA GALVA SEGMENTADA 100 JG FIRE PROTECT W CONAIRE D=400/150 (material) | 222.4 |
| 100WRC012 | u | REDUCCION CONCENTRICA GALVA SEGMENTADA 100 JG FIRE PROTECT W CONAIRE D=400/200 (material) | 216.46 |
| 100WRC013 | u | REDUCCION CONCENTRICA GALVA SEGMENTADA 100 JG FIRE PROTECT W CONAIRE D=400/250 (material) | 210.3 |
| 100WRC014 | u | REDUCCION CONCENTRICA GALVA SEGMENTADA 100 JG FIRE PROTECT W CONAIRE D=400/300 (material) | 206.85 |
| 100WRC015 | u | REDUCCION CONCENTRICA GALVA SEGMENTADA 100 JG FIRE PROTECT W CONAIRE D=400/355 (material) | 209.26 |
| 100WRC016 | u | REDUCCION CONCENTRICA GALVA SEGMENTADA 100 JG FIRE PROTECT W CONAIRE D=450/150 (material) | 287.29 |
| 100WRC017 | u | REDUCCION CONCENTRICA GALVA SEGMENTADA 100 JG FIRE PROTECT W CONAIRE D=450/200 (material) | 282.16 |
| 100WRC018 | u | REDUCCION CONCENTRICA GALVA SEGMENTADA 100 JG FIRE PROTECT W CONAIRE D=450/250 (material) | 276.22 |
| 100WRC019 | u | REDUCCION CONCENTRICA GALVA SEGMENTADA 100 JG FIRE PROTECT W CONAIRE D=450/300 (material) | 272.07 |
| 100WRC020 | u | REDUCCION CONCENTRICA GALVA SEGMENTADA 100 JG FIRE PROTECT W CONAIRE D=450/355 (material) | 269.41 |
| 100WRC021 | u | REDUCCION CONCENTRICA GALVA SEGMENTADA 100 JG FIRE PROTECT W CONAIRE D=450/400 (material) | 270.22 |
| 100WRC022 | u | REDUCCION CONCENTRICA GALVA SEGMENTADA 100 JG FIRE PROTECT W CONAIRE D=500/200 (material) | 318.21 |
| 100WRC023 | u | REDUCCION CONCENTRICA GALVA SEGMENTADA 100 JG FIRE PROTECT W CONAIRE D=500/250 (material) | 310.12 |
| 100WRC024 | u | REDUCCION CONCENTRICA GALVA SEGMENTADA 100 JG FIRE PROTECT W CONAIRE D=500/300 (material) | 304.46 |
| 100WRC025 | u | REDUCCION CONCENTRICA GALVA SEGMENTADA 100 JG FIRE PROTECT W CONAIRE D=500/355 (material) | 301.35 |
| 100WRC026 | u | REDUCCION CONCENTRICA GALVA SEGMENTADA 100 JG FIRE PROTECT W CONAIRE D=500/400 (material) | 298.03 |
| 100WRC027 | u | REDUCCION CONCENTRICA GALVA SEGMENTADA 100 JG FIRE PROTECT W CONAIRE D=500/450 (material) | 299.8 |
| 100WRC028 | u | REDUCCION CONCENTRICA GALVA SEGMENTADA 100 JG FIRE PROTECT W CONAIRE D=560/200 (material) | 370.59 |
| 100WRC029 | u | REDUCCION CONCENTRICA GALVA SEGMENTADA 100 JG FIRE PROTECT W CONAIRE D=560/250 (material) | 364.7 |
| 100WRC030 | u | REDUCCION CONCENTRICA GALVA SEGMENTADA 100 JG FIRE PROTECT W CONAIRE D=560/300 (material) | 359.91 |
| 100WRC031 | u | REDUCCION CONCENTRICA GALVA SEGMENTADA 100 JG FIRE PROTECT W CONAIRE D=560/355 (material) | 355.53 |
| 100WRC032 | u | REDUCCION CONCENTRICA GALVA SEGMENTADA 100 JG FIRE PROTECT W CONAIRE D=560/400 (material) | 281.1 |
| 100WRC033 | u | REDUCCION CONCENTRICA GALVA SEGMENTADA 100 JG FIRE PROTECT W CONAIRE D=560/450 (material) | 356.87 |
| 100WRC034 | u | REDUCCION CONCENTRICA GALVA SEGMENTADA 100 JG FIRE PROTECT W CONAIRE D=560/500 (material) | 273.47 |
| 100WRC035 | u | REDUCCION CONCENTRICA GALVA SEGMENTADA 100 JG FIRE PROTECT W CONAIRE D=600/200 (material) | 423.33 |
| 100WRC036 | u | REDUCCION CONCENTRICA GALVA SEGMENTADA 100 JG FIRE PROTECT W CONAIRE D=600/250 (material) | 436.61 |
| 100WRC037 | u | REDUCCION CONCENTRICA GALVA SEGMENTADA 100 JG FIRE PROTECT W CONAIRE D=600/300 (material) | 399.8 |
| 100WRC038 | u | REDUCCION CONCENTRICA GALVA SEGMENTADA 100 JG FIRE PROTECT W CONAIRE D=600/355 (material) | 419.25 |
| 100WRC039 | u | REDUCCION CONCENTRICA GALVA SEGMENTADA 100 JG FIRE PROTECT W CONAIRE D=600/400 (material) | 410.84 |
| 100WRC040 | u | REDUCCION CONCENTRICA GALVA SEGMENTADA 100 JG FIRE PROTECT W CONAIRE D=600/450 (material) | 403.35 |
| 100WRC041 | u | REDUCCION CONCENTRICA GALVA SEGMENTADA 100 JG FIRE PROTECT W CONAIRE D=600/500 (material) | 403.43 |
| 100WRC042 | u | REDUCCION CONCENTRICA GALVA SEGMENTADA 100 JG FIRE PROTECT W CONAIRE D=600/560 (material) | 403.52 |

###### JGFIPR100TE Tes

###### JGFIPR100TESP Simple

| Código | Ud | Descripción | Precio |
|---|---|---|---|
| 100WTS9001 | u | TE SIMPLE GALVA 90º SEGMENTADA 100 JG FIRE PROTECT W CONAIRE D=150 (material) | 133.7 |
| 100WTS9002 | u | TE SIMPLE GALVA 90º SEGMENTADA 100 JG FIRE PROTECT W CONAIRE D=200 (material) | 141.76 |
| 100WTS9003 | u | TE SIMPLE GALVA 90º SEGMENTADA 100 JG FIRE PROTECT W CONAIRE D=250 (material) | 224.11 |
| 100WTS9004 | u | TE SIMPLE GALVA 90º SEGMENTADA 100 JG FIRE PROTECT W CONAIRE D=300 (material) | 274.73 |
| 100WTS9005 | u | TE SIMPLE GALVA 90º SEGMENTADA 100 JG FIRE PROTECT W CONAIRE D=355 (material) | 310.06 |
| 100WTS9006 | u | TE SIMPLE GALVA 90º SEGMENTADA 100 JG FIRE PROTECT W CONAIRE D=400 (material) | 391.98 |
| 100WTS9007 | u | TE SIMPLE GALVA 90º SEGMENTADA 100 JG FIRE PROTECT W CONAIRE D=450 (material) | 479.75 |
| 100WTS9008 | u | TE SIMPLE GALVA 90º SEGMENTADA 100 JG FIRE PROTECT W CONAIRE D=500 (material) | 544.14 |
| 100WTS9009 | u | TE SIMPLE GALVA 90º SEGMENTADA 100 JG FIRE PROTECT W CONAIRE D=560 (material) | 596.09 |
| 100WTS9010 | u | TE SIMPLE GALVA 90º SEGMENTADA 100 JG FIRE PROTECT W CONAIRE D=600 (material) | 750.03 |

###### JGFIPR100TERE Reducida

| Código | Ud | Descripción | Precio |
|---|---|---|---|
| 100WTR9001 | u | TE REDUCIDA GALVA 90º SEGMENTADA 100 JG FIRE PROTECT W CONAIRE D/D=200/150 (material) | 181.38 |
| 100WTR9002 | u | TE REDUCIDA GALVA 90º SEGMENTADA 100 JG FIRE PROTECT W CONAIRE D/D=250/150 (material) | 238.44 |
| 100WTR9003 | u | TE REDUCIDA GALVA 90º SEGMENTADA 100 JG FIRE PROTECT W CONAIRE D/D=250/200 (material) | 249.34 |
| 100WTR9004 | u | TE REDUCIDA GALVA 90º SEGMENTADA 100 JG FIRE PROTECT W CONAIRE D/D=300/150 (material) | 307.94 |
| 100WTR9005 | u | TE REDUCIDA GALVA 90º SEGMENTADA 100 JG FIRE PROTECT W CONAIRE D/D=300/200 (material) | 318.84 |
| 100WTR9006 | u | TE REDUCIDA GALVA 90º SEGMENTADA 100 JG FIRE PROTECT W CONAIRE D/D=300/250 (material) | 329.74 |
| 100WTR9007 | u | TE REDUCIDA GALVA 90º SEGMENTADA 100 JG FIRE PROTECT W CONAIRE D/D=355/150 (material) | 387.09 |
| 100WTR9008 | u | TE REDUCIDA GALVA 90º SEGMENTADA 100 JG FIRE PROTECT W CONAIRE D/D=355/200 (material) | 397.98 |
| 100WTR9009 | u | TE REDUCIDA GALVA 90º SEGMENTADA 100 JG FIRE PROTECT W CONAIRE D/D=355/250 (material) | 408.88 |
| 100WTR9010 | u | TE REDUCIDA GALVA 90º SEGMENTADA 100 JG FIRE PROTECT W CONAIRE D/D=355/300 (material) | 419.78 |
| 100WTR9011 | u | TE REDUCIDA GALVA 90º SEGMENTADA 100 JG FIRE PROTECT W CONAIRE D/D=400/150 (material) | 455.78 |
| 100WTR9012 | u | TE REDUCIDA GALVA 90º SEGMENTADA 100 JG FIRE PROTECT W CONAIRE D/D=400/200 (material) | 466.94 |
| 100WTR9013 | u | TE REDUCIDA GALVA 90º SEGMENTADA 100 JG FIRE PROTECT W CONAIRE D/D=400/250 (material) | 478.1 |
| 100WTR9014 | u | TE REDUCIDA GALVA 90º SEGMENTADA 100 JG FIRE PROTECT W CONAIRE D/D=400/300 (material) | 489.27 |
| 100WTR9015 | u | TE REDUCIDA GALVA 90º SEGMENTADA 100 JG FIRE PROTECT W CONAIRE D/D=400/355 (material) | 503.29 |
| 100WTR9016 | u | TE REDUCIDA GALVA 90º SEGMENTADA 100 JG FIRE PROTECT W CONAIRE D/D=450/150 (material) | 525.62 |
| 100WTR9017 | u | TE REDUCIDA GALVA 90º SEGMENTADA 100 JG FIRE PROTECT W CONAIRE D/D=450/200 (material) | 544.69 |
| 100WTR9018 | u | TE REDUCIDA GALVA 90º SEGMENTADA 100 JG FIRE PROTECT W CONAIRE D/D=450/250 (material) | 556.03 |
| 100WTR9019 | u | TE REDUCIDA GALVA 90º SEGMENTADA 100 JG FIRE PROTECT W CONAIRE D/D=450/300 (material) | 567.36 |
| 100WTR9020 | u | TE REDUCIDA GALVA 90º SEGMENTADA 100 JG FIRE PROTECT W CONAIRE D/D=450/355 (material) | 578.7 |
| 100WTR9021 | u | TE REDUCIDA GALVA 90º SEGMENTADA 100 JG FIRE PROTECT W CONAIRE D/D=450/400 (material) | 594.44 |
| 100WTR9022 | u | TE REDUCIDA GALVA 90º SEGMENTADA 100 JG FIRE PROTECT W CONAIRE D/D=500/200 (material) | 637.43 |
| 100WTR9023 | u | TE REDUCIDA GALVA 90º SEGMENTADA 100 JG FIRE PROTECT W CONAIRE D/D=500/250 (material) | 650.39 |
| 100WTR9024 | u | TE REDUCIDA GALVA 90º SEGMENTADA 100 JG FIRE PROTECT W CONAIRE D/D=500/300 (material) | 663.35 |
| 100WTR9025 | u | TE REDUCIDA GALVA 90º SEGMENTADA 100 JG FIRE PROTECT W CONAIRE D/D=500/355 (material) | 679.17 |
| 100WTR9026 | u | TE REDUCIDA GALVA 90º SEGMENTADA 100 JG FIRE PROTECT W CONAIRE D/D=500/400 (material) | 692.13 |
| 100WTR9027 | u | TE REDUCIDA GALVA 90º SEGMENTADA 100 JG FIRE PROTECT W CONAIRE D/D=500/450 (material) | 705.09 |
| 100WTR9028 | u | TE REDUCIDA GALVA 90º SEGMENTADA 100 JG FIRE PROTECT W CONAIRE D/D=560/200 (material) | 731.01 |
| 100WTR9029 | u | TE REDUCIDA GALVA 90º SEGMENTADA 100 JG FIRE PROTECT W CONAIRE D/D=560/250 (material) | 743.97 |
| 100WTR9030 | u | TE REDUCIDA GALVA 90º SEGMENTADA 100 JG FIRE PROTECT W CONAIRE D/D=560/300 (material) | 756.93 |
| 100WTR9031 | u | TE REDUCIDA GALVA 90º SEGMENTADA 100 JG FIRE PROTECT W CONAIRE D/D=560/355 (material) | 769.89 |
| 100WTR9032 | u | TE REDUCIDA GALVA 90º SEGMENTADA 100 JG FIRE PROTECT W CONAIRE D/D=560/400 (material) | 784.75 |
| 100WTR9033 | u | TE REDUCIDA GALVA 90º SEGMENTADA 100 JG FIRE PROTECT W CONAIRE D/D=560/450 (material) | 797.71 |
| 100WTR9034 | u | TE REDUCIDA GALVA 90º SEGMENTADA 100 JG FIRE PROTECT W CONAIRE D/D=560/500 (material) | 810.67 |
| 100WTR9035 | u | TE REDUCIDA GALVA 90º SEGMENTADA 100 JG FIRE PROTECT W CONAIRE D/D=600/200 (material) | 840.71 |
| 100WTR9036 | u | TE REDUCIDA GALVA 90º SEGMENTADA 100 JG FIRE PROTECT W CONAIRE D/D=600/250 (material) | 853.66 |
| 100WTR9037 | u | TE REDUCIDA GALVA 90º SEGMENTADA 100 JG FIRE PROTECT W CONAIRE D/D=600/300 (material) | 866.62 |
| 100WTR9038 | u | TE REDUCIDA GALVA 90º SEGMENTADA 100 JG FIRE PROTECT W CONAIRE D/D=600/355 (material) | 866.62 |
| 100WTR9039 | u | TE REDUCIDA GALVA 90º SEGMENTADA 100 JG FIRE PROTECT W CONAIRE D/D=600/400 (material) | 892.54 |
| 100WTR9040 | u | TE REDUCIDA GALVA 90º SEGMENTADA 100 JG FIRE PROTECT W CONAIRE D/D=600/450 (material) | 905.5 |
| 100WTR9041 | u | TE REDUCIDA GALVA 90º SEGMENTADA 100 JG FIRE PROTECT W CONAIRE D/D=600/500 (material) | 918.46 |
| 100WTR9042 | u | TE REDUCIDA GALVA 90º SEGMENTADA 100 JG FIRE PROTECT W CONAIRE D/D=600/560 (material) | 931.42 |

###### JGFIPR100TA Tapas

| Código | Ud | Descripción | Precio |
|---|---|---|---|
| 100WT001 | u | TAPA CIEGA GALVA SEGMENTADA 100 JG FIRE PROTECT W CONAIRE D=150 (material) | 34.07 |
| 100WT002 | u | TAPA CIEGA GALVA SEGMENTADA 100 JG FIRE PROTECT W CONAIRE D=200 (material) | 49.49 |
| 100WT003 | u | TAPA CIEGA GALVA SEGMENTADA 100 JG FIRE PROTECT W CONAIRE D=250 (material) | 85.53 |
| 100WT004 | u | TAPA CIEGA GALVA SEGMENTADA 100 JG FIRE PROTECT W CONAIRE D=300 (material) | 104.89 |
| 100WT005 | u | TAPA CIEGA GALVA SEGMENTADA 100 JG FIRE PROTECT W CONAIRE D=355 (material) | 128.22 |
| 100WT006 | u | TAPA CIEGA GALVA SEGMENTADA 100 JG FIRE PROTECT W CONAIRE D=400 (material) | 133.29 |
| 100WT007 | u | TAPA CIEGA GALVA SEGMENTADA 100 JG FIRE PROTECT W CONAIRE D=450 (material) | 165.51 |
| 100WT008 | u | TAPA CIEGA GALVA SEGMENTADA 100 JG FIRE PROTECT W CONAIRE D=500 (material) | 189.25 |
| 100WT009 | u | TAPA CIEGA GALVA SEGMENTADA 100 JG FIRE PROTECT W CONAIRE D=560 (material) | 213.39 |
| 100WT010 | u | TAPA CIEGA GALVA SEGMENTADA 100 JG FIRE PROTECT W CONAIRE D=600 (material) | 249.74 |

###### JGFIPR120 JG FIRE PROTECT 120 mm

###### JGFIPR120MR Modulos rectos

###### JGFIPR120MR30 3000

| Código | Ud | Descripción | Precio |
|---|---|---|---|
| 120WMR30001 | ml | TUBO HELICOIDAL GALVA 3000 120 JG FIRE PROTECT W CONAIRE D=150 (material) | 325.13 |
| 120WMR30002 | ml | TUBO HELICOIDAL GALVA 3000 120 JG FIRE PROTECT W CONAIRE D=200 (material) | 438.36 |
| 120WMR30003 | ml | TUBO HELICOIDAL GALVA 3000 120 JG FIRE PROTECT W CONAIRE D=250 (material) | 531.17 |
| 120WMR30004 | ml | TUBO HELICOIDAL GALVA 3000 120 JG FIRE PROTECT W CONAIRE D=300 (material) | 632.86 |
| 120WMR30005 | ml | TUBO HELICOIDAL GALVA 3000 120 JG FIRE PROTECT W CONAIRE D=355 (material) | 755.25 |
| 120WMR30006 | ml | TUBO HELICOIDAL GALVA 3000 120 JG FIRE PROTECT W CONAIRE D=400 (material) | 853.05 |
| 120WMR30007 | ml | TUBO HELICOIDAL GALVA 3000 120 JG FIRE PROTECT W CONAIRE D=450 (material) | 961.05 |
| 120WMR30008 | ml | TUBO HELICOIDAL GALVA 3000 120 JG FIRE PROTECT W CONAIRE D=500 (material) | 1080.77 |
| 120WMR30009 | ml | TUBO HELICOIDAL GALVA 3000 120 JG FIRE PROTECT W CONAIRE D=560 (material) | 1212.34 |
| 120WMR30010 | ml | TUBO HELICOIDAL GALVA 3000 120 JG FIRE PROTECT W CONAIRE D=600 (material) | 1299.42 |

###### JGFIPR120MR24 2400

| Código | Ud | Descripción | Precio |
|---|---|---|---|
| 120WMR24001 | ml | TUBO HELICOIDAL GALVA 2400 120 JG FIRE PROTECT W CONAIRE D=150 (material) | 281.23 |
| 120WMR24002 | ml | TUBO HELICOIDAL GALVA 2400 120 JG FIRE PROTECT W CONAIRE D=200 (material) | 379.36 |
| 120WMR24003 | ml | TUBO HELICOIDAL GALVA 2400 120 JG FIRE PROTECT W CONAIRE D=250 (material) | 459.77 |
| 120WMR24004 | ml | TUBO HELICOIDAL GALVA 2400 120 JG FIRE PROTECT W CONAIRE D=300 (material) | 547.82 |
| 120WMR24005 | ml | TUBO HELICOIDAL GALVA 2400 120 JG FIRE PROTECT W CONAIRE D=355 (material) | 653.87 |
| 120WMR24006 | ml | TUBO HELICOIDAL GALVA 2400 120 JG FIRE PROTECT W CONAIRE D=400 (material) | 738.49 |
| 120WMR24007 | ml | TUBO HELICOIDAL GALVA 2400 120 JG FIRE PROTECT W CONAIRE D=450 (material) | 831.98 |
| 120WMR24008 | ml | TUBO HELICOIDAL GALVA 2400 120 JG FIRE PROTECT W CONAIRE D=500 (material) | 935.69 |
| 120WMR24009 | ml | TUBO HELICOIDAL GALVA 2400 120 JG FIRE PROTECT W CONAIRE D=560 (material) | 1049.61 |
| 120WMR24010 | ml | TUBO HELICOIDAL GALVA 2400 120 JG FIRE PROTECT W CONAIRE D=600 (material) | 1124.97 |

###### JGFIPR120MR18 1800

| Código | Ud | Descripción | Precio |
|---|---|---|---|
| 120WMR18001 | ml | TUBO HELICOIDAL GALVA 1800 120 JG FIRE PROTECT W CONAIRE D=150 (material) | 218.24 |
| 120WMR18002 | ml | TUBO HELICOIDAL GALVA 1800 120 JG FIRE PROTECT W CONAIRE D=200 (material) | 293.72 |
| 120WMR18003 | ml | TUBO HELICOIDAL GALVA 1800 120 JG FIRE PROTECT W CONAIRE D=250 (material) | 355.67 |
| 120WMR18004 | ml | TUBO HELICOIDAL GALVA 1800 120 JG FIRE PROTECT W CONAIRE D=300 (material) | 423.69 |
| 120WMR18005 | ml | TUBO HELICOIDAL GALVA 1800 120 JG FIRE PROTECT W CONAIRE D=355 (material) | 505.36 |
| 120WMR18006 | ml | TUBO HELICOIDAL GALVA 1800 120 JG FIRE PROTECT W CONAIRE D=400 (material) | 570.93 |
| 120WMR18007 | ml | TUBO HELICOIDAL GALVA 1800 120 JG FIRE PROTECT W CONAIRE D=450 (material) | 643.23 |
| 120WMR18008 | ml | TUBO HELICOIDAL GALVA 1800 120 JG FIRE PROTECT W CONAIRE D=500 (material) | 723.19 |
| 120WMR18009 | ml | TUBO HELICOIDAL GALVA 1800 120 JG FIRE PROTECT W CONAIRE D=560 (material) | 811.2 |
| 120WMR18010 | ml | TUBO HELICOIDAL GALVA 1800 120 JG FIRE PROTECT W CONAIRE D=600 (material) | 869.55 |

###### JGFIPR120MR12 1200

| Código | Ud | Descripción | Precio |
|---|---|---|---|
| 120WMR12001 | ml | TUBO HELICOIDAL GALVA 1200 120 JG FIRE PROTECT W CONAIRE D=150 (material) | 153.62 |
| 120WMR12002 | ml | TUBO HELICOIDAL GALVA 1200 120 JG FIRE PROTECT W CONAIRE D=200 (material) | 206.46 |
| 120WMR12003 | ml | TUBO HELICOIDAL GALVA 1200 120 JG FIRE PROTECT W CONAIRE D=250 (material) | 249.87 |
| 120WMR12004 | ml | TUBO HELICOIDAL GALVA 1200 120 JG FIRE PROTECT W CONAIRE D=300 (material) | 297.61 |
| 120WMR12005 | ml | TUBO HELICOIDAL GALVA 1200 120 JG FIRE PROTECT W CONAIRE D=355 (material) | 354.82 |
| 120WMR12006 | ml | TUBO HELICOIDAL GALVA 1200 120 JG FIRE PROTECT W CONAIRE D=400 (material) | 400.94 |
| 120WMR12007 | ml | TUBO HELICOIDAL GALVA 1200 120 JG FIRE PROTECT W CONAIRE D=450 (material) | 451.72 |
| 120WMR12008 | ml | TUBO HELICOIDAL GALVA 1200 120 JG FIRE PROTECT W CONAIRE D=500 (material) | 507.78 |
| 120WMR12009 | ml | TUBO HELICOIDAL GALVA 1200 120 JG FIRE PROTECT W CONAIRE D=560 (material) | 569.56 |
| 120WMR12010 | ml | TUBO HELICOIDAL GALVA 1200 120 JG FIRE PROTECT W CONAIRE D=600 (material) | 610.57 |

###### JGFIPR120MR06 600

| Código | Ud | Descripción | Precio |
|---|---|---|---|
| 120WMR6001 | ml | TUBO HELICOIDAL GALVA 600 120 JG FIRE PROTECT W CONAIRE D=150 (material) | 89.96 |
| 120WMR6002 | ml | TUBO HELICOIDAL GALVA 600 120 JG FIRE PROTECT W CONAIRE D=200 (material) | 120.16 |
| 120WMR6003 | ml | TUBO HELICOIDAL GALVA 600 120 JG FIRE PROTECT W CONAIRE D=250 (material) | 145.07 |
| 120WMR6004 | ml | TUBO HELICOIDAL GALVA 600 120 JG FIRE PROTECT W CONAIRE D=300 (material) | 172.68 |
| 120WMR6005 | ml | TUBO HELICOIDAL GALVA 600 120 JG FIRE PROTECT W CONAIRE D=355 (material) | 205.48 |
| 120WMR6006 | ml | TUBO HELICOIDAL GALVA 600 120 JG FIRE PROTECT W CONAIRE D=400 (material) | 232.37 |
| 120WMR6007 | ml | TUBO HELICOIDAL GALVA 600 120 JG FIRE PROTECT W CONAIRE D=450 (material) | 261.83 |
| 120WMR6008 | ml | TUBO HELICOIDAL GALVA 600 120 JG FIRE PROTECT W CONAIRE D=500 (material) | 294.08 |
| 120WMR6009 | ml | TUBO HELICOIDAL GALVA 600 120 JG FIRE PROTECT W CONAIRE D=560 (material) | 329.82 |
| 120WMR6010 | ml | TUBO HELICOIDAL GALVA 600 120 JG FIRE PROTECT W CONAIRE D=600 (material) | 353.69 |

###### JGFIPR120CO Codos

###### JGFIPR120CO45 45 º

| Código | Ud | Descripción | Precio |
|---|---|---|---|
| 120WCO4001 | u | CODO GALVA 45º SEGMENTADO 120 JG FIRE PROTECT W CONAIRE D=150 (material) | 66.91 |
| 120WCO4002 | u | CODO GALVA 45º SEGMENTADO 120 JG FIRE PROTECT W CONAIRE D=200 (material) | 76.02 |
| 120WCO4003 | u | CODO GALVA 45º SEGMENTADO 120 JG FIRE PROTECT W CONAIRE D=250 (material) | 110.9 |
| 120WCO4004 | u | CODO GALVA 45º SEGMENTADO 120 JG FIRE PROTECT W CONAIRE D=300 (material) | 141.51 |
| 120WCO4005 | u | CODO GALVA 45º SEGMENTADO 120 JG FIRE PROTECT W CONAIRE D=355 (material) | 170.41 |
| 120WCO4006 | u | CODO GALVA 45º SEGMENTADO 120 JG FIRE PROTECT W CONAIRE D=400 (material) | 204.97 |
| 120WCO4007 | u | CODO GALVA 45º SEGMENTADO 120 JG FIRE PROTECT W CONAIRE D=450 (material) | 252.99 |
| 120WCO4008 | u | CODO GALVA 45º SEGMENTADO 120 JG FIRE PROTECT W CONAIRE D=500 (material) | 298.99 |
| 120WCO4009 | u | CODO GALVA 45º SEGMENTADO 120 JG FIRE PROTECT W CONAIRE D=560 (material) | 327.9 |
| 120WCO4010 | u | CODO GALVA 45º SEGMENTADO 120 JG FIRE PROTECT W CONAIRE D=600 (material) | 403.2 |

###### JGFIPR120CO90 90 º

| Código | Ud | Descripción | Precio |
|---|---|---|---|
| 120WCO9001 | u | CODO GALVA 90º SEGMENTADO 120 JG FIRE PROTECT W CONAIRE D=150 (material) | 109.63 |
| 120WCO9002 | u | CODO GALVA 90º SEGMENTADO 120 JG FIRE PROTECT W CONAIRE D=200 (material) | 127.79 |
| 120WCO9003 | u | CODO GALVA 90º SEGMENTADO 120 JG FIRE PROTECT W CONAIRE D=250 (material) | 191.19 |
| 120WCO9004 | u | CODO GALVA 90º SEGMENTADO 120 JG FIRE PROTECT W CONAIRE D=300 (material) | 246.25 |
| 120WCO9005 | u | CODO GALVA 90º SEGMENTADO 120 JG FIRE PROTECT W CONAIRE D=355 (material) | 301.26 |
| 120WCO9006 | u | CODO GALVA 90º SEGMENTADO 120 JG FIRE PROTECT W CONAIRE D=400 (material) | 373.76 |
| 120WCO9007 | u | CODO GALVA 90º SEGMENTADO 120 JG FIRE PROTECT W CONAIRE D=450 (material) | 453.88 |
| 120WCO9008 | u | CODO GALVA 90º SEGMENTADO 120 JG FIRE PROTECT W CONAIRE D=500 (material) | 531.02 |
| 120WCO9009 | u | CODO GALVA 90º SEGMENTADO 120 JG FIRE PROTECT W CONAIRE D=560 (material) | 583.56 |
| 120WCO9010 | u | CODO GALVA 90º SEGMENTADO 120 JG FIRE PROTECT W CONAIRE D=600 (material) | 731.72 |

###### JGFIPR120RE Reducciones

| Código | Ud | Descripción | Precio |
|---|---|---|---|
| 120WRC001 | u | REDUCCION CONCENTRICA GALVA SEGMENTADA 120 JG FIRE PROTECT W CONAIRE D=200/150 (material) | 108.57 |
| 120WRC002 | u | REDUCCION CONCENTRICA GALVA SEGMENTADA 120 JG FIRE PROTECT W CONAIRE D=250/150 (material) | 126.87 |
| 120WRC003 | u | REDUCCION CONCENTRICA GALVA SEGMENTADA 120 JG FIRE PROTECT W CONAIRE D=250/200 (material) | 126.66 |
| 120WRC004 | u | REDUCCION CONCENTRICA GALVA SEGMENTADA 120 JG FIRE PROTECT W CONAIRE D=300/150 (material) | 173.33 |
| 120WRC005 | u | REDUCCION CONCENTRICA GALVA SEGMENTADA 120 JG FIRE PROTECT W CONAIRE D=300/200 (material) | 172.73 |
| 120WRC006 | u | REDUCCION CONCENTRICA GALVA SEGMENTADA 120 JG FIRE PROTECT W CONAIRE D=300/250 (material) | 175.14 |
| 120WRC007 | u | REDUCCION CONCENTRICA GALVA SEGMENTADA 120 JG FIRE PROTECT W CONAIRE D=355/150 (material) | 205.2 |
| 120WRC008 | u | REDUCCION CONCENTRICA GALVA SEGMENTADA 120 JG FIRE PROTECT W CONAIRE D=355/200 (material) | 201.37 |
| 120WRC009 | u | REDUCCION CONCENTRICA GALVA SEGMENTADA 120 JG FIRE PROTECT W CONAIRE D=355/250 (material) | 198.84 |
| 120WRC010 | u | REDUCCION CONCENTRICA GALVA SEGMENTADA 120 JG FIRE PROTECT W CONAIRE D=355/300 (material) | 200.52 |
| 120WRC011 | u | REDUCCION CONCENTRICA GALVA SEGMENTADA 120 JG FIRE PROTECT W CONAIRE D=400/150 (material) | 243.94 |
| 120WRC012 | u | REDUCCION CONCENTRICA GALVA SEGMENTADA 120 JG FIRE PROTECT W CONAIRE D=400/200 (material) | 237.35 |
| 120WRC013 | u | REDUCCION CONCENTRICA GALVA SEGMENTADA 120 JG FIRE PROTECT W CONAIRE D=400/250 (material) | 230.54 |
| 120WRC014 | u | REDUCCION CONCENTRICA GALVA SEGMENTADA 120 JG FIRE PROTECT W CONAIRE D=400/300 (material) | 226.73 |
| 120WRC015 | u | REDUCCION CONCENTRICA GALVA SEGMENTADA 120 JG FIRE PROTECT W CONAIRE D=400/355 (material) | 229.08 |
| 120WRC016 | u | REDUCCION CONCENTRICA GALVA SEGMENTADA 120 JG FIRE PROTECT W CONAIRE D=450/150 (material) | 315.35 |
| 120WRC017 | u | REDUCCION CONCENTRICA GALVA SEGMENTADA 120 JG FIRE PROTECT W CONAIRE D=450/200 (material) | 309.67 |
| 120WRC018 | u | REDUCCION CONCENTRICA GALVA SEGMENTADA 120 JG FIRE PROTECT W CONAIRE D=450/250 (material) | 303.1 |
| 120WRC019 | u | REDUCCION CONCENTRICA GALVA SEGMENTADA 120 JG FIRE PROTECT W CONAIRE D=450/300 (material) | 298.5 |
| 120WRC020 | u | REDUCCION CONCENTRICA GALVA SEGMENTADA 120 JG FIRE PROTECT W CONAIRE D=450/355 (material) | 295.56 |
| 120WRC021 | u | REDUCCION CONCENTRICA GALVA SEGMENTADA 120 JG FIRE PROTECT W CONAIRE D=450/400 (material) | 296.46 |
| 120WRC022 | u | REDUCCION CONCENTRICA GALVA SEGMENTADA 120 JG FIRE PROTECT W CONAIRE D=500/200 (material) | 349.39 |
| 120WRC023 | u | REDUCCION CONCENTRICA GALVA SEGMENTADA 120 JG FIRE PROTECT W CONAIRE D=500/250 (material) | 340.44 |
| 120WRC024 | u | REDUCCION CONCENTRICA GALVA SEGMENTADA 120 JG FIRE PROTECT W CONAIRE D=500/300 (material) | 334.08 |
| 120WRC025 | u | REDUCCION CONCENTRICA GALVA SEGMENTADA 120 JG FIRE PROTECT W CONAIRE D=500/355 (material) | 330.33 |
| 120WRC026 | u | REDUCCION CONCENTRICA GALVA SEGMENTADA 120 JG FIRE PROTECT W CONAIRE D=500/400 (material) | 326.67 |
| 120WRC027 | u | REDUCCION CONCENTRICA GALVA SEGMENTADA 120 JG FIRE PROTECT W CONAIRE D=500/450 (material) | 328.62 |
| 120WRC028 | u | REDUCCION CONCENTRICA GALVA SEGMENTADA 120 JG FIRE PROTECT W CONAIRE D=560/200 (material) | 406.87 |
| 120WRC029 | u | REDUCCION CONCENTRICA GALVA SEGMENTADA 120 JG FIRE PROTECT W CONAIRE D=560/250 (material) | 400.35 |
| 120WRC030 | u | REDUCCION CONCENTRICA GALVA SEGMENTADA 120 JG FIRE PROTECT W CONAIRE D=560/300 (material) | 395.06 |
| 120WRC031 | u | REDUCCION CONCENTRICA GALVA SEGMENTADA 120 JG FIRE PROTECT W CONAIRE D=560/355 (material) | 390.21 |
| 120WRC032 | u | REDUCCION CONCENTRICA GALVA SEGMENTADA 120 JG FIRE PROTECT W CONAIRE D=560/400 (material) | 307.63 |
| 120WRC033 | u | REDUCCION CONCENTRICA GALVA SEGMENTADA 120 JG FIRE PROTECT W CONAIRE D=560/450 (material) | 391.49 |
| 120WRC034 | u | REDUCCION CONCENTRICA GALVA SEGMENTADA 120 JG FIRE PROTECT W CONAIRE D=560/500 (material) | 299.2 |
| 120WRC035 | u | REDUCCION CONCENTRICA GALVA SEGMENTADA 120 JG FIRE PROTECT W CONAIRE D=600/200 (material) | 464.94 |
| 120WRC036 | u | REDUCCION CONCENTRICA GALVA SEGMENTADA 120 JG FIRE PROTECT W CONAIRE D=600/250 (material) | 479.64 |
| 120WRC037 | u | REDUCCION CONCENTRICA GALVA SEGMENTADA 120 JG FIRE PROTECT W CONAIRE D=600/300 (material) | 438.91 |
| 120WRC038 | u | REDUCCION CONCENTRICA GALVA SEGMENTADA 120 JG FIRE PROTECT W CONAIRE D=600/355 (material) | 460.43 |
| 120WRC039 | u | REDUCCION CONCENTRICA GALVA SEGMENTADA 120 JG FIRE PROTECT W CONAIRE D=600/400 (material) | 451.13 |
| 120WRC040 | u | REDUCCION CONCENTRICA GALVA SEGMENTADA 120 JG FIRE PROTECT W CONAIRE D=600/450 (material) | 442.83 |
| 120WRC041 | u | REDUCCION CONCENTRICA GALVA SEGMENTADA 120 JG FIRE PROTECT W CONAIRE D=600/500 (material) | 442.66 |
| 120WRC042 | u | REDUCCION CONCENTRICA GALVA SEGMENTADA 120 JG FIRE PROTECT W CONAIRE D=600/560 (material) | 442.76 |

###### JGFIPR120TE Tes

###### JGFIPR120TESP Simple

| Código | Ud | Descripción | Precio |
|---|---|---|---|
| 120WTS9001 | u | TE SIMPLE GALVA 90º SEGMENTADA 120 JG FIRE PROTECT W CONAIRE D=150 (material) | 146.02 |
| 120WTS9002 | u | TE SIMPLE GALVA 90º SEGMENTADA 120 JG FIRE PROTECT W CONAIRE D=200 (material) | 154.96 |
| 120WTS9003 | u | TE SIMPLE GALVA 90º SEGMENTADA 120 JG FIRE PROTECT W CONAIRE D=250 (material) | 245.89 |
| 120WTS9004 | u | TE SIMPLE GALVA 90º SEGMENTADA 120 JG FIRE PROTECT W CONAIRE D=300 (material) | 301.58 |
| 120WTS9005 | u | TE SIMPLE GALVA 90º SEGMENTADA 120 JG FIRE PROTECT W CONAIRE D=355 (material) | 340.36 |
| 120WTS9006 | u | TE SIMPLE GALVA 90º SEGMENTADA 120 JG FIRE PROTECT W CONAIRE D=400 (material) | 429.85 |
| 120WTS9007 | u | TE SIMPLE GALVA 90º SEGMENTADA 120 JG FIRE PROTECT W CONAIRE D=450 (material) | 526.57 |
| 120WTS9008 | u | TE SIMPLE GALVA 90º SEGMENTADA 120 JG FIRE PROTECT W CONAIRE D=500 (material) | 597.39 |
| 120WTS9009 | u | TE SIMPLE GALVA 90º SEGMENTADA 120 JG FIRE PROTECT W CONAIRE D=560 (material) | 654.48 |
| 120WTS9010 | u | TE SIMPLE GALVA 90º SEGMENTADA 120 JG FIRE PROTECT W CONAIRE D=600 (material) | 824.39 |

###### JGFIPR120TERE Reducida

| Código | Ud | Descripción | Precio |
|---|---|---|---|
| 120WTR9001 | u | TE REDUCIDA GALVA 90º SEGMENTADA 120 JG FIRE PROTECT W CONAIRE D/D=200/150 (material) | 198.91 |
| 120WTR9002 | u | TE REDUCIDA GALVA 90º SEGMENTADA 120 JG FIRE PROTECT W CONAIRE D/D=250/150 (material) | 262.2 |
| 120WTR9003 | u | TE REDUCIDA GALVA 90º SEGMENTADA 120 JG FIRE PROTECT W CONAIRE D/D=250/200 (material) | 274.29 |
| 120WTR9004 | u | TE REDUCIDA GALVA 90º SEGMENTADA 120 JG FIRE PROTECT W CONAIRE D/D=300/150 (material) | 338.84 |
| 120WTR9005 | u | TE REDUCIDA GALVA 90º SEGMENTADA 120 JG FIRE PROTECT W CONAIRE D/D=300/200 (material) | 350.93 |
| 120WTR9006 | u | TE REDUCIDA GALVA 90º SEGMENTADA 120 JG FIRE PROTECT W CONAIRE D/D=300/250 (material) | 363.02 |
| 120WTR9007 | u | TE REDUCIDA GALVA 90º SEGMENTADA 120 JG FIRE PROTECT W CONAIRE D/D=355/150 (material) | 426.32 |
| 120WTR9008 | u | TE REDUCIDA GALVA 90º SEGMENTADA 120 JG FIRE PROTECT W CONAIRE D/D=355/200 (material) | 438.41 |
| 120WTR9009 | u | TE REDUCIDA GALVA 90º SEGMENTADA 120 JG FIRE PROTECT W CONAIRE D/D=355/250 (material) | 450.5 |
| 120WTR9010 | u | TE REDUCIDA GALVA 90º SEGMENTADA 120 JG FIRE PROTECT W CONAIRE D/D=355/300 (material) | 462.59 |
| 120WTR9011 | u | TE REDUCIDA GALVA 90º SEGMENTADA 120 JG FIRE PROTECT W CONAIRE D/D=400/150 (material) | 500.96 |
| 120WTR9012 | u | TE REDUCIDA GALVA 90º SEGMENTADA 120 JG FIRE PROTECT W CONAIRE D/D=400/200 (material) | 513.32 |
| 120WTR9013 | u | TE REDUCIDA GALVA 90º SEGMENTADA 120 JG FIRE PROTECT W CONAIRE D/D=400/250 (material) | 525.67 |
| 120WTR9014 | u | TE REDUCIDA GALVA 90º SEGMENTADA 120 JG FIRE PROTECT W CONAIRE D/D=400/300 (material) | 538.03 |
| 120WTR9015 | u | TE REDUCIDA GALVA 90º SEGMENTADA 120 JG FIRE PROTECT W CONAIRE D/D=400/355 (material) | 553.24 |
| 120WTR9016 | u | TE REDUCIDA GALVA 90º SEGMENTADA 120 JG FIRE PROTECT W CONAIRE D/D=450/150 (material) | 577.95 |
| 120WTR9017 | u | TE REDUCIDA GALVA 90º SEGMENTADA 120 JG FIRE PROTECT W CONAIRE D/D=450/200 (material) | 599.05 |
| 120WTR9018 | u | TE REDUCIDA GALVA 90º SEGMENTADA 120 JG FIRE PROTECT W CONAIRE D/D=450/250 (material) | 611.6 |
| 120WTR9019 | u | TE REDUCIDA GALVA 90º SEGMENTADA 120 JG FIRE PROTECT W CONAIRE D/D=450/300 (material) | 624.15 |
| 120WTR9020 | u | TE REDUCIDA GALVA 90º SEGMENTADA 120 JG FIRE PROTECT W CONAIRE D/D=450/355 (material) | 636.69 |
| 120WTR9021 | u | TE REDUCIDA GALVA 90º SEGMENTADA 120 JG FIRE PROTECT W CONAIRE D/D=450/400 (material) | 654.11 |
| 120WTR9022 | u | TE REDUCIDA GALVA 90º SEGMENTADA 120 JG FIRE PROTECT W CONAIRE D/D=500/200 (material) | 701.25 |
| 120WTR9023 | u | TE REDUCIDA GALVA 90º SEGMENTADA 120 JG FIRE PROTECT W CONAIRE D/D=500/250 (material) | 715.59 |
| 120WTR9024 | u | TE REDUCIDA GALVA 90º SEGMENTADA 120 JG FIRE PROTECT W CONAIRE D/D=500/300 (material) | 729.93 |
| 120WTR9025 | u | TE REDUCIDA GALVA 90º SEGMENTADA 120 JG FIRE PROTECT W CONAIRE D/D=500/355 (material) | 747.13 |
| 120WTR9026 | u | TE REDUCIDA GALVA 90º SEGMENTADA 120 JG FIRE PROTECT W CONAIRE D/D=500/400 (material) | 761.47 |
| 120WTR9027 | u | TE REDUCIDA GALVA 90º SEGMENTADA 120 JG FIRE PROTECT W CONAIRE D/D=500/450 (material) | 775.81 |
| 120WTR9028 | u | TE REDUCIDA GALVA 90º SEGMENTADA 120 JG FIRE PROTECT W CONAIRE D/D=560/200 (material) | 804.5 |
| 120WTR9029 | u | TE REDUCIDA GALVA 90º SEGMENTADA 120 JG FIRE PROTECT W CONAIRE D/D=560/250 (material) | 818.84 |
| 120WTR9030 | u | TE REDUCIDA GALVA 90º SEGMENTADA 120 JG FIRE PROTECT W CONAIRE D/D=560/300 (material) | 833.18 |
| 120WTR9031 | u | TE REDUCIDA GALVA 90º SEGMENTADA 120 JG FIRE PROTECT W CONAIRE D/D=560/355 (material) | 847.52 |
| 120WTR9032 | u | TE REDUCIDA GALVA 90º SEGMENTADA 120 JG FIRE PROTECT W CONAIRE D/D=560/400 (material) | 863.77 |
| 120WTR9033 | u | TE REDUCIDA GALVA 90º SEGMENTADA 120 JG FIRE PROTECT W CONAIRE D/D=560/450 (material) | 878.11 |
| 120WTR9034 | u | TE REDUCIDA GALVA 90º SEGMENTADA 120 JG FIRE PROTECT W CONAIRE D/D=560/500 (material) | 892.45 |
| 120WTR9035 | u | TE REDUCIDA GALVA 90º SEGMENTADA 120 JG FIRE PROTECT W CONAIRE D/D=600/200 (material) | 925.25 |
| 120WTR9036 | u | TE REDUCIDA GALVA 90º SEGMENTADA 120 JG FIRE PROTECT W CONAIRE D/D=600/250 (material) | 939.59 |
| 120WTR9037 | u | TE REDUCIDA GALVA 90º SEGMENTADA 120 JG FIRE PROTECT W CONAIRE D/D=600/300 (material) | 953.93 |
| 120WTR9038 | u | TE REDUCIDA GALVA 90º SEGMENTADA 120 JG FIRE PROTECT W CONAIRE D/D=600/355 (material) | 953.93 |
| 120WTR9039 | u | TE REDUCIDA GALVA 90º SEGMENTADA 120 JG FIRE PROTECT W CONAIRE D/D=600/400 (material) | 982.61 |
| 120WTR9040 | u | TE REDUCIDA GALVA 90º SEGMENTADA 120 JG FIRE PROTECT W CONAIRE D/D=600/450 (material) | 996.95 |
| 120WTR9041 | u | TE REDUCIDA GALVA 90º SEGMENTADA 120 JG FIRE PROTECT W CONAIRE D/D=600/500 (material) | 1011.29 |
| 120WTR9042 | u | TE REDUCIDA GALVA 90º SEGMENTADA 120 JG FIRE PROTECT W CONAIRE D/D=600/560 (material) | 1025.64 |

###### JGFIPR120TA Tapas

| Código | Ud | Descripción | Precio |
|---|---|---|---|
| 120WT001 | u | TAPA CIEGA GALVA SEGMENTADA 120 JG FIRE PROTECT W CONAIRE D=150 (material) | 36.73 |
| 120WT002 | u | TAPA CIEGA GALVA SEGMENTADA 120 JG FIRE PROTECT W CONAIRE D=200 (material) | 53.8 |
| 120WT003 | u | TAPA CIEGA GALVA SEGMENTADA 120 JG FIRE PROTECT W CONAIRE D=250 (material) | 93.66 |
| 120WT004 | u | TAPA CIEGA GALVA SEGMENTADA 120 JG FIRE PROTECT W CONAIRE D=300 (material) | 114.84 |
| 120WT005 | u | TAPA CIEGA GALVA SEGMENTADA 120 JG FIRE PROTECT W CONAIRE D=355 (material) | 140.65 |
| 120WT006 | u | TAPA CIEGA GALVA SEGMENTADA 120 JG FIRE PROTECT W CONAIRE D=400 (material) | 146.22 |
| 120WT007 | u | TAPA CIEGA GALVA SEGMENTADA 120 JG FIRE PROTECT W CONAIRE D=450 (material) | 181.68 |
| 120WT008 | u | TAPA CIEGA GALVA SEGMENTADA 120 JG FIRE PROTECT W CONAIRE D=500 (material) | 207.9 |
| 120WT009 | u | TAPA CIEGA GALVA SEGMENTADA 120 JG FIRE PROTECT W CONAIRE D=560 (material) | 234.53 |
| 120WT010 | u | TAPA CIEGA GALVA SEGMENTADA 120 JG FIRE PROTECT W CONAIRE D=600 (material) | 274.27 |

###### 0303010112 JG FIRE PROTECT W DP

###### JGFIPRDP50 JG FIRE PROTECT WDP 50 mm

###### JGFIPRDP50MR Modulos rectos

###### JGFIPRDP50MR30 3000

| Código | Ud | Descripción | Precio |
|---|---|---|---|
| 50MMR30001 | ml | TUBO HELICOIDAL GALVA 3000 50 JG FIRE PROTECT W CONAIRE D=150 (material) | 226.18 |
| 50MMR30002 | ml | TUBO HELICOIDAL GALVA 3000 50 JG FIRE PROTECT W CONAIRE D=200 (material) | 297.52 |
| 50MMR30003 | ml | TUBO HELICOIDAL GALVA 3000 50 JG FIRE PROTECT W CONAIRE D=250 (material) | 357.42 |
| 50MMR30004 | ml | TUBO HELICOIDAL GALVA 3000 50 JG FIRE PROTECT W CONAIRE D=300 (material) | 424.43 |
| 50MMR30005 | ml | TUBO HELICOIDAL GALVA 3000 50 JG FIRE PROTECT W CONAIRE D=355 (material) | 514.56 |
| 50MMR30006 | ml | TUBO HELICOIDAL GALVA 3000 50 JG FIRE PROTECT W CONAIRE D=400 (material) | 582.58 |
| 50MMR30007 | ml | TUBO HELICOIDAL GALVA 3000 50 JG FIRE PROTECT W CONAIRE D=450 (material) | 656.25 |
| 50MMR30008 | ml | TUBO HELICOIDAL GALVA 3000 50 JG FIRE PROTECT W CONAIRE D=500 (material) | 753.66 |
| 50MMR30009 | ml | TUBO HELICOIDAL GALVA 3000 50 JG FIRE PROTECT W CONAIRE D=560 (material) | 844.61 |
| 50MMR30010 | ml | TUBO HELICOIDAL GALVA 3000 50 JG FIRE PROTECT W CONAIRE D=600 (material) | 906.28 |

###### JGFIPRDP50MR24 2400

| Código | Ud | Descripción | Precio |
|---|---|---|---|
| 50MMR24001 | ml | TUBO HELICOIDAL GALVA 2400 50 JG FIRE PROTECT W CONAIRE D=150 (material) | 195.03 |
| 50MMR24002 | ml | TUBO HELICOIDAL GALVA 2400 50 JG FIRE PROTECT W CONAIRE D=200 (material) | 256.86 |
| 50MMR24003 | ml | TUBO HELICOIDAL GALVA 2400 50 JG FIRE PROTECT W CONAIRE D=250 (material) | 308.72 |
| 50MMR24004 | ml | TUBO HELICOIDAL GALVA 2400 50 JG FIRE PROTECT W CONAIRE D=300 (material) | 366.66 |
| 50MMR24005 | ml | TUBO HELICOIDAL GALVA 2400 50 JG FIRE PROTECT W CONAIRE D=355 (material) | 444.72 |
| 50MMR24006 | ml | TUBO HELICOIDAL GALVA 2400 50 JG FIRE PROTECT W CONAIRE D=400 (material) | 503.42 |
| 50MMR24007 | ml | TUBO HELICOIDAL GALVA 2400 50 JG FIRE PROTECT W CONAIRE D=450 (material) | 567.07 |
| 50MMR24008 | ml | TUBO HELICOIDAL GALVA 2400 50 JG FIRE PROTECT W CONAIRE D=500 (material) | 651.39 |
| 50MMR24009 | ml | TUBO HELICOIDAL GALVA 2400 50 JG FIRE PROTECT W CONAIRE D=560 (material) | 730.02 |
| 50MMR24010 | ml | TUBO HELICOIDAL GALVA 2400 50 JG FIRE PROTECT W CONAIRE D=600 (material) | 783.27 |

###### JGFIPRDP50MR18 1800

| Código | Ud | Descripción | Precio |
|---|---|---|---|
| 50MMR18001 | ml | TUBO HELICOIDAL GALVA 1800 50 JG FIRE PROTECT W CONAIRE D=150 (material) | 153.48 |
| 50MMR18002 | ml | TUBO HELICOIDAL GALVA 1800 50 JG FIRE PROTECT W CONAIRE D=200 (material) | 201.04 |
| 50MMR18003 | ml | TUBO HELICOIDAL GALVA 1800 50 JG FIRE PROTECT W CONAIRE D=250 (material) | 241.11 |
| 50MMR18004 | ml | TUBO HELICOIDAL GALVA 1800 50 JG FIRE PROTECT W CONAIRE D=300 (material) | 286.19 |
| 50MMR18005 | ml | TUBO HELICOIDAL GALVA 1800 50 JG FIRE PROTECT W CONAIRE D=355 (material) | 346.41 |
| 50MMR18006 | ml | TUBO HELICOIDAL GALVA 1800 50 JG FIRE PROTECT W CONAIRE D=400 (material) | 392.43 |
| 50MMR18007 | ml | TUBO HELICOIDAL GALVA 1800 50 JG FIRE PROTECT W CONAIRE D=450 (material) | 442.08 |
| 50MMR18008 | ml | TUBO HELICOIDAL GALVA 1800 50 JG FIRE PROTECT W CONAIRE D=500 (material) | 507.29 |
| 50MMR18009 | ml | TUBO HELICOIDAL GALVA 1800 50 JG FIRE PROTECT W CONAIRE D=560 (material) | 568.47 |
| 50MMR18010 | ml | TUBO HELICOIDAL GALVA 1800 50 JG FIRE PROTECT W CONAIRE D=600 (material) | 610.12 |

###### JGFIPRDP50MR12 1200

| Código | Ud | Descripción | Precio |
|---|---|---|---|
| 50MMR12001 | ml | TUBO HELICOIDAL GALVA 1200 50 JG FIRE PROTECT W CONAIRE D=150 (material) | 108.99 |
| 50MMR12002 | ml | TUBO HELICOIDAL GALVA 1200 50 JG FIRE PROTECT W CONAIRE D=200 (material) | 142.29 |
| 50MMR12003 | ml | TUBO HELICOIDAL GALVA 1200 50 JG FIRE PROTECT W CONAIRE D=250 (material) | 170.41 |
| 50MMR12004 | ml | TUBO HELICOIDAL GALVA 1200 50 JG FIRE PROTECT W CONAIRE D=300 (material) | 202.2 |
| 50MMR12005 | ml | TUBO HELICOIDAL GALVA 1200 50 JG FIRE PROTECT W CONAIRE D=355 (material) | 244.43 |
| 50MMR12006 | ml | TUBO HELICOIDAL GALVA 1200 50 JG FIRE PROTECT W CONAIRE D=400 (material) | 277.04 |
| 50MMR12007 | ml | TUBO HELICOIDAL GALVA 1200 50 JG FIRE PROTECT W CONAIRE D=450 (material) | 312.1 |
| 50MMR12008 | ml | TUBO HELICOIDAL GALVA 1200 50 JG FIRE PROTECT W CONAIRE D=500 (material) | 357.91 |
| 50MMR12009 | ml | TUBO HELICOIDAL GALVA 1200 50 JG FIRE PROTECT W CONAIRE D=560 (material) | 401.04 |
| 50MMR12010 | ml | TUBO HELICOIDAL GALVA 1200 50 JG FIRE PROTECT W CONAIRE D=600 (material) | 430.51 |

###### JGFIPRDP50MR06 600

| Código | Ud | Descripción | Precio |
|---|---|---|---|
| 50MMR6001 | ml | TUBO HELICOIDAL GALVA 600 50 JG FIRE PROTECT W CONAIRE D=150 (material) | 66.23 |
| 50MMR6002 | ml | TUBO HELICOIDAL GALVA 600 50 JG FIRE PROTECT W CONAIRE D=200 (material) | 85.26 |
| 50MMR6003 | ml | TUBO HELICOIDAL GALVA 600 50 JG FIRE PROTECT W CONAIRE D=250 (material) | 101.53 |
| 50MMR6004 | ml | TUBO HELICOIDAL GALVA 600 50 JG FIRE PROTECT W CONAIRE D=300 (material) | 120.29 |
| 50MMR6005 | ml | TUBO HELICOIDAL GALVA 600 50 JG FIRE PROTECT W CONAIRE D=355 (material) | 144.62 |
| 50MMR6006 | ml | TUBO HELICOIDAL GALVA 600 50 JG FIRE PROTECT W CONAIRE D=400 (material) | 164.23 |
| 50MMR6007 | ml | TUBO HELICOIDAL GALVA 600 50 JG FIRE PROTECT W CONAIRE D=450 (material) | 185.06 |
| 50MMR6008 | ml | TUBO HELICOIDAL GALVA 600 50 JG FIRE PROTECT W CONAIRE D=500 (material) | 211.63 |
| 50MMR6009 | ml | TUBO HELICOIDAL GALVA 600 50 JG FIRE PROTECT W CONAIRE D=560 (material) | 237.07 |
| 50MMR6010 | ml | TUBO HELICOIDAL GALVA 600 50 JG FIRE PROTECT W CONAIRE D=600 (material) | 254.7 |

###### JGFIPRDP50CO Codos

###### JGFIPRDP50CO45 45 º

| Código | Ud | Descripción | Precio |
|---|---|---|---|
| 50MCO4001 | u | CODO GALVA 45º SEGMENTADO 50 JG FIRE PROTECT W CONAIRE D=150 (material) | 59.09 |
| 50MCO4002 | u | CODO GALVA 45º SEGMENTADO 50 JG FIRE PROTECT W CONAIRE D=200 (material) | 65.11 |
| 50MCO4003 | u | CODO GALVA 45º SEGMENTADO 50 JG FIRE PROTECT W CONAIRE D=250 (material) | 89.17 |
| 50MCO4004 | u | CODO GALVA 45º SEGMENTADO 50 JG FIRE PROTECT W CONAIRE D=300 (material) | 112.36 |
| 50MCO4005 | u | CODO GALVA 45º SEGMENTADO 50 JG FIRE PROTECT W CONAIRE D=355 (material) | 132.01 |
| 50MCO4006 | u | CODO GALVA 45º SEGMENTADO 50 JG FIRE PROTECT W CONAIRE D=400 (material) | 165.26 |
| 50MCO4007 | u | CODO GALVA 45º SEGMENTADO 50 JG FIRE PROTECT W CONAIRE D=450 (material) | 197.71 |
| 50MCO4008 | u | CODO GALVA 45º SEGMENTADO 50 JG FIRE PROTECT W CONAIRE D=500 (material) | 233.94 |
| 50MCO4009 | u | CODO GALVA 45º SEGMENTADO 50 JG FIRE PROTECT W CONAIRE D=560 (material) | 258.1 |
| 50MCO4010 | u | CODO GALVA 45º SEGMENTADO 50 JG FIRE PROTECT W CONAIRE D=600 (material) | 309.33 |

###### JGFIPRDP50CO90 90 º

| Código | Ud | Descripción | Precio |
|---|---|---|---|
| 50MCO9001 | u | CODO GALVA 90º SEGMENTADO 50 JG FIRE PROTECT W CONAIRE D=150 (material) | 95.25 |
| 50MCO9002 | u | CODO GALVA 90º SEGMENTADO 50 JG FIRE PROTECT W CONAIRE D=200 (material) | 107.19 |
| 50MCO9003 | u | CODO GALVA 90º SEGMENTADO 50 JG FIRE PROTECT W CONAIRE D=250 (material) | 151.72 |
| 50MCO9004 | u | CODO GALVA 90º SEGMENTADO 50 JG FIRE PROTECT W CONAIRE D=300 (material) | 190.77 |
| 50MCO9005 | u | CODO GALVA 90º SEGMENTADO 50 JG FIRE PROTECT W CONAIRE D=355 (material) | 227.66 |
| 50MCO9006 | u | CODO GALVA 90º SEGMENTADO 50 JG FIRE PROTECT W CONAIRE D=400 (material) | 286.81 |
| 50MCO9007 | u | CODO GALVA 90º SEGMENTADO 50 JG FIRE PROTECT W CONAIRE D=450 (material) | 344.58 |
| 50MCO9008 | u | CODO GALVA 90º SEGMENTADO 50 JG FIRE PROTECT W CONAIRE D=500 (material) | 396.05 |
| 50MCO9009 | u | CODO GALVA 90º SEGMENTADO 50 JG FIRE PROTECT W CONAIRE D=560 (material) | 434.36 |
| 50MCO9010 | u | CODO GALVA 90º SEGMENTADO 50 JG FIRE PROTECT W CONAIRE D=600 (material) | 538.57 |

###### JGFIPRDP50RE Reducciones

| Código | Ud | Descripción | Precio |
|---|---|---|---|
| 50MRC001 | u | REDUCCION CONCENTRICA GALVA SEGMENTADA 50 JG FIRE PROTECT W CONAIRE D=200/150 (material) | 87.01 |
| 50MRC002 | u | REDUCCION CONCENTRICA GALVA SEGMENTADA 50 JG FIRE PROTECT W CONAIRE D=250/150 (material) | 99.77 |
| 50MRC003 | u | REDUCCION CONCENTRICA GALVA SEGMENTADA 50 JG FIRE PROTECT W CONAIRE D=250/200 (material) | 99.63 |
| 50MRC004 | u | REDUCCION CONCENTRICA GALVA SEGMENTADA 50 JG FIRE PROTECT W CONAIRE D=300/150 (material) | 130.43 |
| 50MRC005 | u | REDUCCION CONCENTRICA GALVA SEGMENTADA 50 JG FIRE PROTECT W CONAIRE D=300/200 (material) | 130.05 |
| 50MRC006 | u | REDUCCION CONCENTRICA GALVA SEGMENTADA 50 JG FIRE PROTECT W CONAIRE D=300/250 (material) | 131.58 |
| 50MRC007 | u | REDUCCION CONCENTRICA GALVA SEGMENTADA 50 JG FIRE PROTECT W CONAIRE D=355/150 (material) | 155.19 |
| 50MRC008 | u | REDUCCION CONCENTRICA GALVA SEGMENTADA 50 JG FIRE PROTECT W CONAIRE D=355/200 (material) | 152.76 |
| 50MRC009 | u | REDUCCION CONCENTRICA GALVA SEGMENTADA 50 JG FIRE PROTECT W CONAIRE D=355/250 (material) | 151.15 |
| 50MRC010 | u | REDUCCION CONCENTRICA GALVA SEGMENTADA 50 JG FIRE PROTECT W CONAIRE D=355/300 (material) | 153.34 |
| 50MRC011 | u | REDUCCION CONCENTRICA GALVA SEGMENTADA 50 JG FIRE PROTECT W CONAIRE D=400/150 (material) | 187.5 |
| 50MRC012 | u | REDUCCION CONCENTRICA GALVA SEGMENTADA 50 JG FIRE PROTECT W CONAIRE D=400/200 (material) | 183.12 |
| 50MRC013 | u | REDUCCION CONCENTRICA GALVA SEGMENTADA 50 JG FIRE PROTECT W CONAIRE D=400/250 (material) | 178.59 |
| 50MRC014 | u | REDUCCION CONCENTRICA GALVA SEGMENTADA 50 JG FIRE PROTECT W CONAIRE D=400/300 (material) | 176.05 |
| 50MRC015 | u | REDUCCION CONCENTRICA GALVA SEGMENTADA 50 JG FIRE PROTECT W CONAIRE D=400/355 (material) | 180.91 |
| 50MRC016 | u | REDUCCION CONCENTRICA GALVA SEGMENTADA 50 JG FIRE PROTECT W CONAIRE D=450/150 (material) | 239.39 |
| 50MRC017 | u | REDUCCION CONCENTRICA GALVA SEGMENTADA 50 JG FIRE PROTECT W CONAIRE D=450/200 (material) | 235.61 |
| 50MRC018 | u | REDUCCION CONCENTRICA GALVA SEGMENTADA 50 JG FIRE PROTECT W CONAIRE D=450/250 (material) | 231.24 |
| 50MRC019 | u | REDUCCION CONCENTRICA GALVA SEGMENTADA 50 JG FIRE PROTECT W CONAIRE D=450/300 (material) | 228.19 |
| 50MRC020 | u | REDUCCION CONCENTRICA GALVA SEGMENTADA 50 JG FIRE PROTECT W CONAIRE D=450/355 (material) | 226.22 |
| 50MRC021 | u | REDUCCION CONCENTRICA GALVA SEGMENTADA 50 JG FIRE PROTECT W CONAIRE D=450/400 (material) | 226.82 |
| 50MRC022 | u | REDUCCION CONCENTRICA GALVA SEGMENTADA 50 JG FIRE PROTECT W CONAIRE D=500/200 (material) | 264.23 |
| 50MRC023 | u | REDUCCION CONCENTRICA GALVA SEGMENTADA 50 JG FIRE PROTECT W CONAIRE D=500/250 (material) | 258.28 |
| 50MRC024 | u | REDUCCION CONCENTRICA GALVA SEGMENTADA 50 JG FIRE PROTECT W CONAIRE D=500/300 (material) | 255.15 |
| 50MRC025 | u | REDUCCION CONCENTRICA GALVA SEGMENTADA 50 JG FIRE PROTECT W CONAIRE D=500/355 (material) | 255.94 |
| 50MRC026 | u | REDUCCION CONCENTRICA GALVA SEGMENTADA 50 JG FIRE PROTECT W CONAIRE D=500/400 (material) | 253.5 |
| 50MRC027 | u | REDUCCION CONCENTRICA GALVA SEGMENTADA 50 JG FIRE PROTECT W CONAIRE D=500/450 (material) | 254.8 |
| 50MRC028 | u | REDUCCION CONCENTRICA GALVA SEGMENTADA 50 JG FIRE PROTECT W CONAIRE D=560/200 (material) | 307.95 |
| 50MRC029 | u | REDUCCION CONCENTRICA GALVA SEGMENTADA 50 JG FIRE PROTECT W CONAIRE D=560/250 (material) | 303.62 |
| 50MRC030 | u | REDUCCION CONCENTRICA GALVA SEGMENTADA 50 JG FIRE PROTECT W CONAIRE D=560/300 (material) | 300.1 |
| 50MRC031 | u | REDUCCION CONCENTRICA GALVA SEGMENTADA 50 JG FIRE PROTECT W CONAIRE D=560/355 (material) | 296.87 |
| 50MRC032 | u | REDUCCION CONCENTRICA GALVA SEGMENTADA 50 JG FIRE PROTECT W CONAIRE D=560/400 (material) | 244.13 |
| 50MRC033 | u | REDUCCION CONCENTRICA GALVA SEGMENTADA 50 JG FIRE PROTECT W CONAIRE D=560/450 (material) | 299.91 |
| 50MRC034 | u | REDUCCION CONCENTRICA GALVA SEGMENTADA 50 JG FIRE PROTECT W CONAIRE D=560/500 (material) | 238.52 |
| 50MRC035 | u | REDUCCION CONCENTRICA GALVA SEGMENTADA 50 JG FIRE PROTECT W CONAIRE D=600/200 (material) | 349.88 |
| 50MRC036 | u | REDUCCION CONCENTRICA GALVA SEGMENTADA 50 JG FIRE PROTECT W CONAIRE D=600/250 (material) | 359.65 |
| 50MRC037 | u | REDUCCION CONCENTRICA GALVA SEGMENTADA 50 JG FIRE PROTECT W CONAIRE D=600/300 (material) | 332.56 |
| 50MRC038 | u | REDUCCION CONCENTRICA GALVA SEGMENTADA 50 JG FIRE PROTECT W CONAIRE D=600/355 (material) | 346.87 |
| 50MRC039 | u | REDUCCION CONCENTRICA GALVA SEGMENTADA 50 JG FIRE PROTECT W CONAIRE D=600/400 (material) | 340.68 |
| 50MRC040 | u | REDUCCION CONCENTRICA GALVA SEGMENTADA 50 JG FIRE PROTECT W CONAIRE D=600/450 (material) | 335.17 |
| 50MRC041 | u | REDUCCION CONCENTRICA GALVA SEGMENTADA 50 JG FIRE PROTECT W CONAIRE D=600/500 (material) | 338.35 |
| 50MRC042 | u | REDUCCION CONCENTRICA GALVA SEGMENTADA 50 JG FIRE PROTECT W CONAIRE D=600/560 (material) | 338.41 |

###### JGFIPRDP50TE Tes

###### JGFIPRDP50TESP Simple

| Código | Ud | Descripción | Precio |
|---|---|---|---|
| 50MTS9001 | u | TE SIMPLE GALVA 90º SEGMENTADA 50 JG FIRE PROTECT W CONAIRE D=150 (material) | 119.81 |
| 50MTS9002 | u | TE SIMPLE GALVA 90º SEGMENTADA 50 JG FIRE PROTECT W CONAIRE D=200 (material) | 125.49 |
| 50MTS9003 | u | TE SIMPLE GALVA 90º SEGMENTADA 50 JG FIRE PROTECT W CONAIRE D=250 (material) | 187.8 |
| 50MTS9004 | u | TE SIMPLE GALVA 90º SEGMENTADA 50 JG FIRE PROTECT W CONAIRE D=300 (material) | 228.83 |
| 50MTS9005 | u | TE SIMPLE GALVA 90º SEGMENTADA 50 JG FIRE PROTECT W CONAIRE D=355 (material) | 257.98 |
| 50MTS9006 | u | TE SIMPLE GALVA 90º SEGMENTADA 50 JG FIRE PROTECT W CONAIRE D=400 (material) | 332.04 |
| 50MTS9007 | u | TE SIMPLE GALVA 90º SEGMENTADA 50 JG FIRE PROTECT W CONAIRE D=450 (material) | 400.76 |
| 50MTS9008 | u | TE SIMPLE GALVA 90º SEGMENTADA 50 JG FIRE PROTECT W CONAIRE D=500 (material) | 453.37 |
| 50MTS9009 | u | TE SIMPLE GALVA 90º SEGMENTADA 50 JG FIRE PROTECT W CONAIRE D=560 (material) | 495.72 |
| 50MTS9010 | u | TE SIMPLE GALVA 90º SEGMENTADA 50 JG FIRE PROTECT W CONAIRE D=600 (material) | 614.25 |

###### JGFIPRDP50TERE Reducida

| Código | Ud | Descripción | Precio |
|---|---|---|---|
| 50MTR9001 | u | TE REDUCIDA GALVA 90º SEGMENTADA 50 JG FIRE PROTECT W CONAIRE D/D=200/150 (material) | 153.44 |
| 50MTR9002 | u | TE REDUCIDA GALVA 90º SEGMENTADA 50 JG FIRE PROTECT W CONAIRE D/D=250/150 (material) | 193.68 |
| 50MTR9003 | u | TE REDUCIDA GALVA 90º SEGMENTADA 50 JG FIRE PROTECT W CONAIRE D/D=250/200 (material) | 201.37 |
| 50MTR9004 | u | TE REDUCIDA GALVA 90º SEGMENTADA 50 JG FIRE PROTECT W CONAIRE D/D=300/150 (material) | 248.04 |
| 50MTR9005 | u | TE REDUCIDA GALVA 90º SEGMENTADA 50 JG FIRE PROTECT W CONAIRE D/D=300/200 (material) | 255.72 |
| 50MTR9006 | u | TE REDUCIDA GALVA 90º SEGMENTADA 50 JG FIRE PROTECT W CONAIRE D/D=300/250 (material) | 263.41 |
| 50MTR9007 | u | TE REDUCIDA GALVA 90º SEGMENTADA 50 JG FIRE PROTECT W CONAIRE D/D=355/150 (material) | 307.03 |
| 50MTR9008 | u | TE REDUCIDA GALVA 90º SEGMENTADA 50 JG FIRE PROTECT W CONAIRE D/D=355/200 (material) | 314.72 |
| 50MTR9009 | u | TE REDUCIDA GALVA 90º SEGMENTADA 50 JG FIRE PROTECT W CONAIRE D/D=355/250 (material) | 322.41 |
| 50MTR9010 | u | TE REDUCIDA GALVA 90º SEGMENTADA 50 JG FIRE PROTECT W CONAIRE D/D=355/300 (material) | 330.09 |
| 50MTR9011 | u | TE REDUCIDA GALVA 90º SEGMENTADA 50 JG FIRE PROTECT W CONAIRE D/D=400/150 (material) | 373.87 |
| 50MTR9012 | u | TE REDUCIDA GALVA 90º SEGMENTADA 50 JG FIRE PROTECT W CONAIRE D/D=400/200 (material) | 382.09 |
| 50MTR9013 | u | TE REDUCIDA GALVA 90º SEGMENTADA 50 JG FIRE PROTECT W CONAIRE D/D=400/250 (material) | 390.31 |
| 50MTR9014 | u | TE REDUCIDA GALVA 90º SEGMENTADA 50 JG FIRE PROTECT W CONAIRE D/D=400/300 (material) | 398.53 |
| 50MTR9015 | u | TE REDUCIDA GALVA 90º SEGMENTADA 50 JG FIRE PROTECT W CONAIRE D/D=400/355 (material) | 411.93 |
| 50MTR9016 | u | TE REDUCIDA GALVA 90º SEGMENTADA 50 JG FIRE PROTECT W CONAIRE D/D=450/150 (material) | 428.37 |
| 50MTR9017 | u | TE REDUCIDA GALVA 90º SEGMENTADA 50 JG FIRE PROTECT W CONAIRE D/D=450/200 (material) | 442.41 |
| 50MTR9018 | u | TE REDUCIDA GALVA 90º SEGMENTADA 50 JG FIRE PROTECT W CONAIRE D/D=450/250 (material) | 450.75 |
| 50MTR9019 | u | TE REDUCIDA GALVA 90º SEGMENTADA 50 JG FIRE PROTECT W CONAIRE D/D=450/300 (material) | 459.1 |
| 50MTR9020 | u | TE REDUCIDA GALVA 90º SEGMENTADA 50 JG FIRE PROTECT W CONAIRE D/D=450/355 (material) | 467.45 |
| 50MTR9021 | u | TE REDUCIDA GALVA 90º SEGMENTADA 50 JG FIRE PROTECT W CONAIRE D/D=450/400 (material) | 479.03 |
| 50MTR9022 | u | TE REDUCIDA GALVA 90º SEGMENTADA 50 JG FIRE PROTECT W CONAIRE D/D=500/200 (material) | 515.89 |
| 50MTR9023 | u | TE REDUCIDA GALVA 90º SEGMENTADA 50 JG FIRE PROTECT W CONAIRE D/D=500/250 (material) | 525.43 |
| 50MTR9024 | u | TE REDUCIDA GALVA 90º SEGMENTADA 50 JG FIRE PROTECT W CONAIRE D/D=500/300 (material) | 534.97 |
| 50MTR9025 | u | TE REDUCIDA GALVA 90º SEGMENTADA 50 JG FIRE PROTECT W CONAIRE D/D=500/355 (material) | 549.7 |
| 50MTR9026 | u | TE REDUCIDA GALVA 90º SEGMENTADA 50 JG FIRE PROTECT W CONAIRE D/D=500/400 (material) | 559.24 |
| 50MTR9027 | u | TE REDUCIDA GALVA 90º SEGMENTADA 50 JG FIRE PROTECT W CONAIRE D/D=500/450 (material) | 568.78 |
| 50MTR9028 | u | TE REDUCIDA GALVA 90º SEGMENTADA 50 JG FIRE PROTECT W CONAIRE D/D=560/200 (material) | 587.86 |
| 50MTR9029 | u | TE REDUCIDA GALVA 90º SEGMENTADA 50 JG FIRE PROTECT W CONAIRE D/D=560/250 (material) | 597.4 |
| 50MTR9030 | u | TE REDUCIDA GALVA 90º SEGMENTADA 50 JG FIRE PROTECT W CONAIRE D/D=560/300 (material) | 606.94 |
| 50MTR9031 | u | TE REDUCIDA GALVA 90º SEGMENTADA 50 JG FIRE PROTECT W CONAIRE D/D=560/355 (material) | 616.48 |
| 50MTR9032 | u | TE REDUCIDA GALVA 90º SEGMENTADA 50 JG FIRE PROTECT W CONAIRE D/D=560/400 (material) | 629.48 |
| 50MTR9033 | u | TE REDUCIDA GALVA 90º SEGMENTADA 50 JG FIRE PROTECT W CONAIRE D/D=560/450 (material) | 639.02 |
| 50MTR9034 | u | TE REDUCIDA GALVA 90º SEGMENTADA 50 JG FIRE PROTECT W CONAIRE D/D=560/500 (material) | 648.56 |
| 50MTR9035 | u | TE REDUCIDA GALVA 90º SEGMENTADA 50 JG FIRE PROTECT W CONAIRE D/D=600/200 (material) | 675.87 |
| 50MTR9036 | u | TE REDUCIDA GALVA 90º SEGMENTADA 50 JG FIRE PROTECT W CONAIRE D/D=600/250 (material) | 685.41 |
| 50MTR9037 | u | TE REDUCIDA GALVA 90º SEGMENTADA 50 JG FIRE PROTECT W CONAIRE D/D=600/300 (material) | 694.95 |
| 50MTR9038 | u | TE REDUCIDA GALVA 90º SEGMENTADA 50 JG FIRE PROTECT W CONAIRE D/D=600/355 (material) | 694.95 |
| 50MTR9039 | u | TE REDUCIDA GALVA 90º SEGMENTADA 50 JG FIRE PROTECT W CONAIRE D/D=600/400 (material) | 714.03 |
| 50MTR9040 | u | TE REDUCIDA GALVA 90º SEGMENTADA 50 JG FIRE PROTECT W CONAIRE D/D=600/450 (material) | 723.57 |
| 50MTR9041 | u | TE REDUCIDA GALVA 90º SEGMENTADA 50 JG FIRE PROTECT W CONAIRE D/D=600/500 (material) | 733.11 |
| 50MTR9042 | u | TE REDUCIDA GALVA 90º SEGMENTADA 50 JG FIRE PROTECT W CONAIRE D/D=600/560 (material) | 742.65 |

###### JGFIPRDP50TA Tapas

| Código | Ud | Descripción | Precio |
|---|---|---|---|
| 50MT001 | u | TAPA CIEGA GALVA SEGMENTADA 50 JG FIRE PROTECT W CONAIRE D=150 (material) | 35.68 |
| 50MT002 | u | TAPA CIEGA GALVA SEGMENTADA 50 JG FIRE PROTECT W CONAIRE D=200 (material) | 47.08 |
| 50MT003 | u | TAPA CIEGA GALVA SEGMENTADA 50 JG FIRE PROTECT W CONAIRE D=250 (material) | 73.83 |
| 50MT004 | u | TAPA CIEGA GALVA SEGMENTADA 50 JG FIRE PROTECT W CONAIRE D=300 (material) | 90.65 |
| 50MT005 | u | TAPA CIEGA GALVA SEGMENTADA 50 JG FIRE PROTECT W CONAIRE D=355 (material) | 107.82 |
| 50MT006 | u | TAPA CIEGA GALVA SEGMENTADA 50 JG FIRE PROTECT W CONAIRE D=400 (material) | 112.08 |
| 50MT007 | u | TAPA CIEGA GALVA SEGMENTADA 50 JG FIRE PROTECT W CONAIRE D=450 (material) | 137.86 |
| 50MT008 | u | TAPA CIEGA GALVA SEGMENTADA 50 JG FIRE PROTECT W CONAIRE D=500 (material) | 155.85 |
| 50MT009 | u | TAPA CIEGA GALVA SEGMENTADA 50 JG FIRE PROTECT W CONAIRE D=560 (material) | 174.66 |
| 50MT010 | u | TAPA CIEGA GALVA SEGMENTADA 50 JG FIRE PROTECT W CONAIRE D=600 (material) | 206.58 |

###### JGFIPRDP75 JG FIRE PROTECT WDP 75 mm

###### JGFIPRDP75MR Modulos rectos

###### JGFIPRDP75MR30 3000

| Código | Ud | Descripción | Precio |
|---|---|---|---|
| 75MMR30001 | u | TUBO HELICOIDAL GALVA 3000 75 JG FIRE PROTECT W CONAIRE D=150 (material) | 270.65 |
| 75MMR30002 | u | TUBO HELICOIDAL GALVA 3000 75 JG FIRE PROTECT W CONAIRE D=200 (material) | 357.83 |
| 75MMR30003 | u | TUBO HELICOIDAL GALVA 3000 75 JG FIRE PROTECT W CONAIRE D=250 (material) | 430.62 |
| 75MMR30004 | u | TUBO HELICOIDAL GALVA 3000 75 JG FIRE PROTECT W CONAIRE D=300 (material) | 511.73 |
| 75MMR30005 | u | TUBO HELICOIDAL GALVA 3000 75 JG FIRE PROTECT W CONAIRE D=355 (material) | 617.71 |
| 75MMR30006 | u | TUBO HELICOIDAL GALVA 3000 75 JG FIRE PROTECT W CONAIRE D=400 (material) | 699.05 |
| 75MMR30007 | u | TUBO HELICOIDAL GALVA 3000 75 JG FIRE PROTECT W CONAIRE D=450 (material) | 787.48 |
| 75MMR30008 | u | TUBO HELICOIDAL GALVA 3000 75 JG FIRE PROTECT W CONAIRE D=500 (material) | 899.51 |
| 75MMR30009 | u | TUBO HELICOIDAL GALVA 3000 75 JG FIRE PROTECT W CONAIRE D=560 (material) | 1008.27 |
| 75MMR30010 | u | TUBO HELICOIDAL GALVA 3000 75 JG FIRE PROTECT W CONAIRE D=600 (material) | 1081.66 |

###### JGFIPRDP75MR24 2400

| Código | Ud | Descripción | Precio |
|---|---|---|---|
| 75MMR24001 | u | TUBO HELICOIDAL GALVA 2400 75 JG FIRE PROTECT W CONAIRE D=150 (material) | 233.52 |
| 75MMR24002 | u | TUBO HELICOIDAL GALVA 2400 75 JG FIRE PROTECT W CONAIRE D=200 (material) | 309.08 |
| 75MMR24003 | u | TUBO HELICOIDAL GALVA 2400 75 JG FIRE PROTECT W CONAIRE D=250 (material) | 372.11 |
| 75MMR24004 | u | TUBO HELICOIDAL GALVA 2400 75 JG FIRE PROTECT W CONAIRE D=300 (material) | 442.25 |
| 75MMR24005 | u | TUBO HELICOIDAL GALVA 2400 75 JG FIRE PROTECT W CONAIRE D=355 (material) | 534.05 |
| 75MMR24006 | u | TUBO HELICOIDAL GALVA 2400 75 JG FIRE PROTECT W CONAIRE D=400 (material) | 604.28 |
| 75MMR24007 | u | TUBO HELICOIDAL GALVA 2400 75 JG FIRE PROTECT W CONAIRE D=450 (material) | 680.71 |
| 75MMR24008 | u | TUBO HELICOIDAL GALVA 2400 75 JG FIRE PROTECT W CONAIRE D=500 (material) | 777.7 |
| 75MMR24009 | u | TUBO HELICOIDAL GALVA 2400 75 JG FIRE PROTECT W CONAIRE D=560 (material) | 871.76 |
| 75MMR24010 | u | TUBO HELICOIDAL GALVA 2400 75 JG FIRE PROTECT W CONAIRE D=600 (material) | 935.15 |

###### JGFIPRDP75MR18 1800

| Código | Ud | Descripción | Precio |
|---|---|---|---|
| 75MMR18001 | u | TUBO HELICOIDAL GALVA 1800 75 JG FIRE PROTECT W CONAIRE D=150 (material) | 183.26 |
| 75MMR18002 | u | TUBO HELICOIDAL GALVA 1800 75 JG FIRE PROTECT W CONAIRE D=200 (material) | 241.38 |
| 75MMR18003 | u | TUBO HELICOIDAL GALVA 1800 75 JG FIRE PROTECT W CONAIRE D=250 (material) | 290.05 |
| 75MMR18004 | u | TUBO HELICOIDAL GALVA 1800 75 JG FIRE PROTECT W CONAIRE D=300 (material) | 344.55 |
| 75MMR18005 | u | TUBO HELICOIDAL GALVA 1800 75 JG FIRE PROTECT W CONAIRE D=355 (material) | 415.34 |
| 75MMR18006 | u | TUBO HELICOIDAL GALVA 1800 75 JG FIRE PROTECT W CONAIRE D=400 (material) | 470.28 |
| 75MMR18007 | u | TUBO HELICOIDAL GALVA 1800 75 JG FIRE PROTECT W CONAIRE D=450 (material) | 529.8 |
| 75MMR18008 | u | TUBO HELICOIDAL GALVA 1800 75 JG FIRE PROTECT W CONAIRE D=500 (material) | 604.77 |
| 75MMR18009 | u | TUBO HELICOIDAL GALVA 1800 75 JG FIRE PROTECT W CONAIRE D=560 (material) | 677.85 |
| 75MMR18010 | u | TUBO HELICOIDAL GALVA 1800 75 JG FIRE PROTECT W CONAIRE D=600 (material) | 727.34 |

###### JGFIPRDP75MR12 1200

| Código | Ud | Descripción | Precio |
|---|---|---|---|
| 75MMR12001 | u | TUBO HELICOIDAL GALVA 1200 75 JG FIRE PROTECT W CONAIRE D=150 (material) | 129.92 |
| 75MMR12002 | u | TUBO HELICOIDAL GALVA 1200 75 JG FIRE PROTECT W CONAIRE D=200 (material) | 170.6 |
| 75MMR12003 | u | TUBO HELICOIDAL GALVA 1200 75 JG FIRE PROTECT W CONAIRE D=250 (material) | 204.75 |
| 75MMR12004 | u | TUBO HELICOIDAL GALVA 1200 75 JG FIRE PROTECT W CONAIRE D=300 (material) | 243.15 |
| 75MMR12005 | u | TUBO HELICOIDAL GALVA 1200 75 JG FIRE PROTECT W CONAIRE D=355 (material) | 292.78 |
| 75MMR12006 | u | TUBO HELICOIDAL GALVA 1200 75 JG FIRE PROTECT W CONAIRE D=400 (material) | 331.64 |
| 75MMR12007 | u | TUBO HELICOIDAL GALVA 1200 75 JG FIRE PROTECT W CONAIRE D=450 (material) | 373.64 |
| 75MMR12008 | u | TUBO HELICOIDAL GALVA 1200 75 JG FIRE PROTECT W CONAIRE D=500 (material) | 426.28 |
| 75MMR12009 | u | TUBO HELICOIDAL GALVA 1200 75 JG FIRE PROTECT W CONAIRE D=560 (material) | 477.76 |
| 75MMR12010 | u | TUBO HELICOIDAL GALVA 1200 75 JG FIRE PROTECT W CONAIRE D=600 (material) | 512.73 |

###### JGFIPRDP75MR06 600

| Código | Ud | Descripción | Precio |
|---|---|---|---|
| 75MMR6001 | u | TUBO HELICOIDAL GALVA 600 75 JG FIRE PROTECT W CONAIRE D=150 (material) | 78.39 |
| 75MMR6002 | u | TUBO HELICOIDAL GALVA 600 75 JG FIRE PROTECT W CONAIRE D=200 (material) | 101.64 |
| 75MMR6003 | u | TUBO HELICOIDAL GALVA 600 75 JG FIRE PROTECT W CONAIRE D=250 (material) | 121.36 |
| 75MMR6004 | u | TUBO HELICOIDAL GALVA 600 75 JG FIRE PROTECT W CONAIRE D=300 (material) | 143.92 |
| 75MMR6005 | u | TUBO HELICOIDAL GALVA 600 75 JG FIRE PROTECT W CONAIRE D=355 (material) | 172.49 |
| 75MMR6006 | u | TUBO HELICOIDAL GALVA 600 75 JG FIRE PROTECT W CONAIRE D=400 (material) | 195.73 |
| 75MMR6007 | u | TUBO HELICOIDAL GALVA 600 75 JG FIRE PROTECT W CONAIRE D=450 (material) | 220.56 |
| 75MMR6008 | u | TUBO HELICOIDAL GALVA 600 75 JG FIRE PROTECT W CONAIRE D=500 (material) | 251.06 |
| 75MMR6009 | u | TUBO HELICOIDAL GALVA 600 75 JG FIRE PROTECT W CONAIRE D=560 (material) | 281.3 |
| 75MMR6010 | u | TUBO HELICOIDAL GALVA 600 75 JG FIRE PROTECT W CONAIRE D=600 (material) | 302.12 |

###### JGFIPRDP75CO Codos

###### JGFIPRDP75CO45 45 º

| Código | Ud | Descripción | Precio |
|---|---|---|---|
| 75MCO4001 | u | CODO GALVA 45º SEGMENTADO 75 JG FIRE PROTECT W CONAIRE D=150 (material) | 67.33 |
| 75MCO4002 | u | CODO GALVA 45º SEGMENTADO 75 JG FIRE PROTECT W CONAIRE D=200 (material) | 74.6 |
| 75MCO4003 | u | CODO GALVA 45º SEGMENTADO 75 JG FIRE PROTECT W CONAIRE D=250 (material) | 103.33 |
| 75MCO4004 | u | CODO GALVA 45º SEGMENTADO 75 JG FIRE PROTECT W CONAIRE D=300 (material) | 130.61 |
| 75MCO4005 | u | CODO GALVA 45º SEGMENTADO 75 JG FIRE PROTECT W CONAIRE D=355 (material) | 154.15 |
| 75MCO4006 | u | CODO GALVA 45º SEGMENTADO 75 JG FIRE PROTECT W CONAIRE D=400 (material) | 191.4 |
| 75MCO4007 | u | CODO GALVA 45º SEGMENTADO 75 JG FIRE PROTECT W CONAIRE D=450 (material) | 230.35 |
| 75MCO4008 | u | CODO GALVA 45º SEGMENTADO 75 JG FIRE PROTECT W CONAIRE D=500 (material) | 272.27 |
| 75MCO4009 | u | CODO GALVA 45º SEGMENTADO 75 JG FIRE PROTECT W CONAIRE D=560 (material) | 300.07 |
| 75MCO4010 | u | CODO GALVA 45º SEGMENTADO 75 JG FIRE PROTECT W CONAIRE D=600 (material) | 361.44 |

###### JGFIPRDP75CO90 90 º

| Código | Ud | Descripción | Precio |
|---|---|---|---|
| 75MCO9001 | u | CODO GALVA 90º SEGMENTADO 75 JG FIRE PROTECT W CONAIRE D=150 (material) | 108.73 |
| 75MCO9002 | u | CODO GALVA 90º SEGMENTADO 75 JG FIRE PROTECT W CONAIRE D=200 (material) | 123.16 |
| 75MCO9003 | u | CODO GALVA 90º SEGMENTADO 75 JG FIRE PROTECT W CONAIRE D=250 (material) | 176.09 |
| 75MCO9004 | u | CODO GALVA 90º SEGMENTADO 75 JG FIRE PROTECT W CONAIRE D=300 (material) | 222.67 |
| 75MCO9005 | u | CODO GALVA 90º SEGMENTADO 75 JG FIRE PROTECT W CONAIRE D=355 (material) | 267.03 |
| 75MCO9006 | u | CODO GALVA 90º SEGMENTADO 75 JG FIRE PROTECT W CONAIRE D=400 (material) | 334.94 |
| 75MCO9007 | u | CODO GALVA 90º SEGMENTADO 75 JG FIRE PROTECT W CONAIRE D=450 (material) | 403.45 |
| 75MCO9008 | u | CODO GALVA 90º SEGMENTADO 75 JG FIRE PROTECT W CONAIRE D=500 (material) | 465.41 |
| 75MCO9009 | u | CODO GALVA 90º SEGMENTADO 75 JG FIRE PROTECT W CONAIRE D=560 (material) | 510.74 |
| 75MCO9010 | u | CODO GALVA 90º SEGMENTADO 75 JG FIRE PROTECT W CONAIRE D=600 (material) | 634.56 |

###### JGFIPRDP75RE Reducciones

| Código | Ud | Descripción | Precio |
|---|---|---|---|
| 75MRC001 | u | REDUCCION CONCENTRICA GALVA SEGMENTADA 75 JG FIRE PROTECT W CONAIRE D=200/150 (material) | 100.91 |
| 75MRC002 | u | REDUCCION CONCENTRICA GALVA SEGMENTADA 75 JG FIRE PROTECT W CONAIRE D=250/150 (material) | 116.1 |
| 75MRC003 | u | REDUCCION CONCENTRICA GALVA SEGMENTADA 75 JG FIRE PROTECT W CONAIRE D=250/200 (material) | 115.94 |
| 75MRC004 | u | REDUCCION CONCENTRICA GALVA SEGMENTADA 75 JG FIRE PROTECT W CONAIRE D=300/150 (material) | 153.12 |
| 75MRC005 | u | REDUCCION CONCENTRICA GALVA SEGMENTADA 75 JG FIRE PROTECT W CONAIRE D=300/200 (material) | 152.66 |
| 75MRC006 | u | REDUCCION CONCENTRICA GALVA SEGMENTADA 75 JG FIRE PROTECT W CONAIRE D=300/250 (material) | 154.53 |
| 75MRC007 | u | REDUCCION CONCENTRICA GALVA SEGMENTADA 75 JG FIRE PROTECT W CONAIRE D=355/150 (material) | 182.07 |
| 75MRC008 | u | REDUCCION CONCENTRICA GALVA SEGMENTADA 75 JG FIRE PROTECT W CONAIRE D=355/200 (material) | 179.1 |
| 75MRC009 | u | REDUCCION CONCENTRICA GALVA SEGMENTADA 75 JG FIRE PROTECT W CONAIRE D=355/250 (material) | 177.14 |
| 75MRC010 | u | REDUCCION CONCENTRICA GALVA SEGMENTADA 75 JG FIRE PROTECT W CONAIRE D=355/300 (material) | 179.44 |
| 75MRC011 | u | REDUCCION CONCENTRICA GALVA SEGMENTADA 75 JG FIRE PROTECT W CONAIRE D=400/150 (material) | 218.99 |
| 75MRC012 | u | REDUCCION CONCENTRICA GALVA SEGMENTADA 75 JG FIRE PROTECT W CONAIRE D=400/200 (material) | 213.71 |
| 75MRC013 | u | REDUCCION CONCENTRICA GALVA SEGMENTADA 75 JG FIRE PROTECT W CONAIRE D=400/250 (material) | 208.25 |
| 75MRC014 | u | REDUCCION CONCENTRICA GALVA SEGMENTADA 75 JG FIRE PROTECT W CONAIRE D=400/300 (material) | 205.19 |
| 75MRC015 | u | REDUCCION CONCENTRICA GALVA SEGMENTADA 75 JG FIRE PROTECT W CONAIRE D=400/355 (material) | 210.24 |
| 75MRC016 | u | REDUCCION CONCENTRICA GALVA SEGMENTADA 75 JG FIRE PROTECT W CONAIRE D=450/150 (material) | 280.37 |
| 75MRC017 | u | REDUCCION CONCENTRICA GALVA SEGMENTADA 75 JG FIRE PROTECT W CONAIRE D=450/200 (material) | 275.81 |
| 75MRC018 | u | REDUCCION CONCENTRICA GALVA SEGMENTADA 75 JG FIRE PROTECT W CONAIRE D=450/250 (material) | 270.55 |
| 75MRC019 | u | REDUCCION CONCENTRICA GALVA SEGMENTADA 75 JG FIRE PROTECT W CONAIRE D=450/300 (material) | 266.87 |
| 75MRC020 | u | REDUCCION CONCENTRICA GALVA SEGMENTADA 75 JG FIRE PROTECT W CONAIRE D=450/355 (material) | 264.5 |
| 75MRC021 | u | REDUCCION CONCENTRICA GALVA SEGMENTADA 75 JG FIRE PROTECT W CONAIRE D=450/400 (material) | 265.22 |
| 75MRC022 | u | REDUCCION CONCENTRICA GALVA SEGMENTADA 75 JG FIRE PROTECT W CONAIRE D=500/200 (material) | 309.62 |
| 75MRC023 | u | REDUCCION CONCENTRICA GALVA SEGMENTADA 75 JG FIRE PROTECT W CONAIRE D=500/250 (material) | 302.45 |
| 75MRC024 | u | REDUCCION CONCENTRICA GALVA SEGMENTADA 75 JG FIRE PROTECT W CONAIRE D=500/300 (material) | 298.34 |
| 75MRC025 | u | REDUCCION CONCENTRICA GALVA SEGMENTADA 75 JG FIRE PROTECT W CONAIRE D=500/355 (material) | 298.49 |
| 75MRC026 | u | REDUCCION CONCENTRICA GALVA SEGMENTADA 75 JG FIRE PROTECT W CONAIRE D=500/400 (material) | 295.55 |
| 75MRC027 | u | REDUCCION CONCENTRICA GALVA SEGMENTADA 75 JG FIRE PROTECT W CONAIRE D=500/450 (material) | 297.12 |
| 75MRC028 | u | REDUCCION CONCENTRICA GALVA SEGMENTADA 75 JG FIRE PROTECT W CONAIRE D=560/200 (material) | 360.82 |
| 75MRC029 | u | REDUCCION CONCENTRICA GALVA SEGMENTADA 75 JG FIRE PROTECT W CONAIRE D=560/250 (material) | 355.6 |
| 75MRC030 | u | REDUCCION CONCENTRICA GALVA SEGMENTADA 75 JG FIRE PROTECT W CONAIRE D=560/300 (material) | 351.35 |
| 75MRC031 | u | REDUCCION CONCENTRICA GALVA SEGMENTADA 75 JG FIRE PROTECT W CONAIRE D=560/355 (material) | 347.47 |
| 75MRC032 | u | REDUCCION CONCENTRICA GALVA SEGMENTADA 75 JG FIRE PROTECT W CONAIRE D=560/400 (material) | 283.39 |
| 75MRC033 | u | REDUCCION CONCENTRICA GALVA SEGMENTADA 75 JG FIRE PROTECT W CONAIRE D=560/450 (material) | 350.59 |
| 75MRC034 | u | REDUCCION CONCENTRICA GALVA SEGMENTADA 75 JG FIRE PROTECT W CONAIRE D=560/500 (material) | 276.63 |
| 75MRC035 | u | REDUCCION CONCENTRICA GALVA SEGMENTADA 75 JG FIRE PROTECT W CONAIRE D=600/200 (material) | 410.46 |
| 75MRC036 | u | REDUCCION CONCENTRICA GALVA SEGMENTADA 75 JG FIRE PROTECT W CONAIRE D=600/250 (material) | 422.24 |
| 75MRC037 | u | REDUCCION CONCENTRICA GALVA SEGMENTADA 75 JG FIRE PROTECT W CONAIRE D=600/300 (material) | 389.59 |
| 75MRC038 | u | REDUCCION CONCENTRICA GALVA SEGMENTADA 75 JG FIRE PROTECT W CONAIRE D=600/355 (material) | 406.84 |
| 75MRC039 | u | REDUCCION CONCENTRICA GALVA SEGMENTADA 75 JG FIRE PROTECT W CONAIRE D=600/400 (material) | 399.38 |
| 75MRC040 | u | REDUCCION CONCENTRICA GALVA SEGMENTADA 75 JG FIRE PROTECT W CONAIRE D=600/450 (material) | 392.74 |
| 75MRC041 | u | REDUCCION CONCENTRICA GALVA SEGMENTADA 75 JG FIRE PROTECT W CONAIRE D=600/500 (material) | 395.56 |
| 75MRC042 | u | REDUCCION CONCENTRICA GALVA SEGMENTADA 75 JG FIRE PROTECT W CONAIRE D=600/560 (material) | 395.63 |

###### JGFIPRDP75TE Tes

###### JGFIPRDP75TESP Simple

| Código | Ud | Descripción | Precio |
|---|---|---|---|
| 75MTS9001 | u | TE SIMPLE GALVA 90º SEGMENTADA 75 JG FIRE PROTECT W CONAIRE D=150 (material) | 138.01 |
| 75MTS9002 | u | TE SIMPLE GALVA 90º SEGMENTADA 75 JG FIRE PROTECT W CONAIRE D=200 (material) | 144.93 |
| 75MTS9003 | u | TE SIMPLE GALVA 90º SEGMENTADA 75 JG FIRE PROTECT W CONAIRE D=250 (material) | 219.73 |
| 75MTS9004 | u | TE SIMPLE GALVA 90º SEGMENTADA 75 JG FIRE PROTECT W CONAIRE D=300 (material) | 267.94 |
| 75MTS9005 | u | TE SIMPLE GALVA 90º SEGMENTADA 75 JG FIRE PROTECT W CONAIRE D=355 (material) | 302.3 |
| 75MTS9006 | u | TE SIMPLE GALVA 90º SEGMENTADA 75 JG FIRE PROTECT W CONAIRE D=400 (material) | 387.07 |
| 75MTS9007 | u | TE SIMPLE GALVA 90º SEGMENTADA 75 JG FIRE PROTECT W CONAIRE D=450 (material) | 468.8 |
| 75MTS9008 | u | TE SIMPLE GALVA 90º SEGMENTADA 75 JG FIRE PROTECT W CONAIRE D=500 (material) | 530.5 |
| 75MTS9009 | u | TE SIMPLE GALVA 90º SEGMENTADA 75 JG FIRE PROTECT W CONAIRE D=560 (material) | 580.46 |
| 75MTS9010 | u | TE SIMPLE GALVA 90º SEGMENTADA 75 JG FIRE PROTECT W CONAIRE D=600 (material) | 721.58 |

###### JGFIPRDP75TERE Reducida

| Código | Ud | Descripción | Precio |
|---|---|---|---|
| 75MTR9001 | u | TE REDUCIDA GALVA 90º SEGMENTADA 75 JG FIRE PROTECT W CONAIRE D/D=200/150 (material) | 179 |
| 75MTR9002 | u | TE REDUCIDA GALVA 90º SEGMENTADA 75 JG FIRE PROTECT W CONAIRE D/D=250/150 (material) | 228.06 |
| 75MTR9003 | u | TE REDUCIDA GALVA 90º SEGMENTADA 75 JG FIRE PROTECT W CONAIRE D/D=250/200 (material) | 237.43 |
| 75MTR9004 | u | TE REDUCIDA GALVA 90º SEGMENTADA 75 JG FIRE PROTECT W CONAIRE D/D=300/150 (material) | 292.52 |
| 75MTR9005 | u | TE REDUCIDA GALVA 90º SEGMENTADA 75 JG FIRE PROTECT W CONAIRE D/D=300/200 (material) | 301.89 |
| 75MTR9006 | u | TE REDUCIDA GALVA 90º SEGMENTADA 75 JG FIRE PROTECT W CONAIRE D/D=300/250 (material) | 311.26 |
| 75MTR9007 | u | TE REDUCIDA GALVA 90º SEGMENTADA 75 JG FIRE PROTECT W CONAIRE D/D=355/150 (material) | 363.56 |
| 75MTR9008 | u | TE REDUCIDA GALVA 90º SEGMENTADA 75 JG FIRE PROTECT W CONAIRE D/D=355/200 (material) | 372.93 |
| 75MTR9009 | u | TE REDUCIDA GALVA 90º SEGMENTADA 75 JG FIRE PROTECT W CONAIRE D/D=355/250 (material) | 382.3 |
| 75MTR9010 | u | TE REDUCIDA GALVA 90º SEGMENTADA 75 JG FIRE PROTECT W CONAIRE D/D=355/300 (material) | 391.67 |
| 75MTR9011 | u | TE REDUCIDA GALVA 90º SEGMENTADA 75 JG FIRE PROTECT W CONAIRE D/D=400/150 (material) | 438.81 |
| 75MTR9012 | u | TE REDUCIDA GALVA 90º SEGMENTADA 75 JG FIRE PROTECT W CONAIRE D/D=400/200 (material) | 448.71 |
| 75MTR9013 | u | TE REDUCIDA GALVA 90º SEGMENTADA 75 JG FIRE PROTECT W CONAIRE D/D=400/250 (material) | 458.62 |
| 75MTR9014 | u | TE REDUCIDA GALVA 90º SEGMENTADA 75 JG FIRE PROTECT W CONAIRE D/D=400/300 (material) | 468.52 |
| 75MTR9015 | u | TE REDUCIDA GALVA 90º SEGMENTADA 75 JG FIRE PROTECT W CONAIRE D/D=400/355 (material) | 483.87 |
| 75MTR9016 | u | TE REDUCIDA GALVA 90º SEGMENTADA 75 JG FIRE PROTECT W CONAIRE D/D=450/150 (material) | 503.67 |
| 75MTR9017 | u | TE REDUCIDA GALVA 90º SEGMENTADA 75 JG FIRE PROTECT W CONAIRE D/D=450/200 (material) | 520.58 |
| 75MTR9018 | u | TE REDUCIDA GALVA 90º SEGMENTADA 75 JG FIRE PROTECT W CONAIRE D/D=450/250 (material) | 530.64 |
| 75MTR9019 | u | TE REDUCIDA GALVA 90º SEGMENTADA 75 JG FIRE PROTECT W CONAIRE D/D=450/300 (material) | 540.7 |
| 75MTR9020 | u | TE REDUCIDA GALVA 90º SEGMENTADA 75 JG FIRE PROTECT W CONAIRE D/D=450/355 (material) | 550.76 |
| 75MTR9021 | u | TE REDUCIDA GALVA 90º SEGMENTADA 75 JG FIRE PROTECT W CONAIRE D/D=450/400 (material) | 564.71 |
| 75MTR9022 | u | TE REDUCIDA GALVA 90º SEGMENTADA 75 JG FIRE PROTECT W CONAIRE D/D=500/200 (material) | 607.43 |
| 75MTR9023 | u | TE REDUCIDA GALVA 90º SEGMENTADA 75 JG FIRE PROTECT W CONAIRE D/D=500/250 (material) | 618.92 |
| 75MTR9024 | u | TE REDUCIDA GALVA 90º SEGMENTADA 75 JG FIRE PROTECT W CONAIRE D/D=500/300 (material) | 630.42 |
| 75MTR9025 | u | TE REDUCIDA GALVA 90º SEGMENTADA 75 JG FIRE PROTECT W CONAIRE D/D=500/355 (material) | 647.36 |
| 75MTR9026 | u | TE REDUCIDA GALVA 90º SEGMENTADA 75 JG FIRE PROTECT W CONAIRE D/D=500/400 (material) | 658.85 |
| 75MTR9027 | u | TE REDUCIDA GALVA 90º SEGMENTADA 75 JG FIRE PROTECT W CONAIRE D/D=500/450 (material) | 670.35 |
| 75MTR9028 | u | TE REDUCIDA GALVA 90º SEGMENTADA 75 JG FIRE PROTECT W CONAIRE D/D=560/200 (material) | 693.34 |
| 75MTR9029 | u | TE REDUCIDA GALVA 90º SEGMENTADA 75 JG FIRE PROTECT W CONAIRE D/D=560/250 (material) | 704.83 |
| 75MTR9030 | u | TE REDUCIDA GALVA 90º SEGMENTADA 75 JG FIRE PROTECT W CONAIRE D/D=560/300 (material) | 716.33 |
| 75MTR9031 | u | TE REDUCIDA GALVA 90º SEGMENTADA 75 JG FIRE PROTECT W CONAIRE D/D=560/355 (material) | 727.82 |
| 75MTR9032 | u | TE REDUCIDA GALVA 90º SEGMENTADA 75 JG FIRE PROTECT W CONAIRE D/D=560/400 (material) | 742.95 |
| 75MTR9033 | u | TE REDUCIDA GALVA 90º SEGMENTADA 75 JG FIRE PROTECT W CONAIRE D/D=560/450 (material) | 754.44 |
| 75MTR9034 | u | TE REDUCIDA GALVA 90º SEGMENTADA 75 JG FIRE PROTECT W CONAIRE D/D=560/500 (material) | 765.94 |
| 75MTR9035 | u | TE REDUCIDA GALVA 90º SEGMENTADA 75 JG FIRE PROTECT W CONAIRE D/D=600/200 (material) | 797.16 |
| 75MTR9036 | u | TE REDUCIDA GALVA 90º SEGMENTADA 75 JG FIRE PROTECT W CONAIRE D/D=600/250 (material) | 808.65 |
| 75MTR9037 | u | TE REDUCIDA GALVA 90º SEGMENTADA 75 JG FIRE PROTECT W CONAIRE D/D=600/300 (material) | 820.15 |
| 75MTR9038 | u | TE REDUCIDA GALVA 90º SEGMENTADA 75 JG FIRE PROTECT W CONAIRE D/D=600/355 (material) | 820.15 |
| 75MTR9039 | u | TE REDUCIDA GALVA 90º SEGMENTADA 75 JG FIRE PROTECT W CONAIRE D/D=600/400 (material) | 843.14 |
| 75MTR9040 | u | TE REDUCIDA GALVA 90º SEGMENTADA 75 JG FIRE PROTECT W CONAIRE D/D=600/450 (material) | 854.63 |
| 75MTR9041 | u | TE REDUCIDA GALVA 90º SEGMENTADA 75 JG FIRE PROTECT W CONAIRE D/D=600/500 (material) | 866.13 |
| 75MTR9042 | u | TE REDUCIDA GALVA 90º SEGMENTADA 75 JG FIRE PROTECT W CONAIRE D/D=600/560 (material) | 877.62 |

###### JGFIPRDP75TA Tapas

| Código | Ud | Descripción | Precio |
|---|---|---|---|
| 75MT001 | u | TAPA CIEGA GALVA SEGMENTADA 75 JG FIRE PROTECT W CONAIRE D=150 (material) | 39.88 |
| 75MT002 | u | TAPA CIEGA GALVA SEGMENTADA 75 JG FIRE PROTECT W CONAIRE D=200 (material) | 53.6 |
| 75MT003 | u | TAPA CIEGA GALVA SEGMENTADA 75 JG FIRE PROTECT W CONAIRE D=250 (material) | 85.76 |
| 75MT004 | u | TAPA CIEGA GALVA SEGMENTADA 75 JG FIRE PROTECT W CONAIRE D=300 (material) | 105.33 |
| 75MT005 | u | TAPA CIEGA GALVA SEGMENTADA 75 JG FIRE PROTECT W CONAIRE D=355 (material) | 126.01 |
| 75MT006 | u | TAPA CIEGA GALVA SEGMENTADA 75 JG FIRE PROTECT W CONAIRE D=400 (material) | 130.97 |
| 75MT007 | u | TAPA CIEGA GALVA SEGMENTADA 75 JG FIRE PROTECT W CONAIRE D=450 (material) | 161.49 |
| 75MT008 | u | TAPA CIEGA GALVA SEGMENTADA 75 JG FIRE PROTECT W CONAIRE D=500 (material) | 183 |
| 75MT009 | u | TAPA CIEGA GALVA SEGMENTADA 75 JG FIRE PROTECT W CONAIRE D=560 (material) | 205.33 |
| 75MT010 | u | TAPA CIEGA GALVA SEGMENTADA 75 JG FIRE PROTECT W CONAIRE D=600 (material) | 242.32 |

###### JGFIPRDP100 JG FIRE PROTECT WDP 100 mm

###### JGFIPRDP100MR Modulos rectos

###### JGFIPRDP100MR30 3000

| Código | Ud | Descripción | Precio |
|---|---|---|---|
| 100MMR30001 | ml | TUBO HELICOIDAL GALVA 3000 100 JG FIRE PROTECT W CONAIRE D=150 (material) | 331.56 |
| 100MMR30002 | ml | TUBO HELICOIDAL GALVA 3000 100 JG FIRE PROTECT W CONAIRE D=200 (material) | 440.6 |
| 100MMR30003 | ml | TUBO HELICOIDAL GALVA 3000 100 JG FIRE PROTECT W CONAIRE D=250 (material) | 531.17 |
| 100MMR30004 | ml | TUBO HELICOIDAL GALVA 3000 100 JG FIRE PROTECT W CONAIRE D=300 (material) | 631.67 |
| 100MMR30005 | ml | TUBO HELICOIDAL GALVA 3000 100 JG FIRE PROTECT W CONAIRE D=355 (material) | 759.51 |
| 100MMR30006 | ml | TUBO HELICOIDAL GALVA 3000 100 JG FIRE PROTECT W CONAIRE D=400 (material) | 859.11 |
| 100MMR30007 | ml | TUBO HELICOIDAL GALVA 3000 100 JG FIRE PROTECT W CONAIRE D=450 (material) | 967.84 |
| 100MMR30008 | ml | TUBO HELICOIDAL GALVA 3000 100 JG FIRE PROTECT W CONAIRE D=500 (material) | 1100 |
| 100MMR30009 | ml | TUBO HELICOIDAL GALVA 3000 100 JG FIRE PROTECT W CONAIRE D=560 (material) | 1233.27 |
| 100MMR30010 | ml | TUBO HELICOIDAL GALVA 3000 100 JG FIRE PROTECT W CONAIRE D=600 (material) | 1322.74 |

###### JGFIPRDP100MR24 2400

| Código | Ud | Descripción | Precio |
|---|---|---|---|
| 100MMR24001 | ml | TUBO HELICOIDAL GALVA 2400 100 JG FIRE PROTECT W CONAIRE D=150 (material) | 286.26 |
| 100MMR24002 | ml | TUBO HELICOIDAL GALVA 2400 100 JG FIRE PROTECT W CONAIRE D=200 (material) | 380.76 |
| 100MMR24003 | ml | TUBO HELICOIDAL GALVA 2400 100 JG FIRE PROTECT W CONAIRE D=250 (material) | 459.2 |
| 100MMR24004 | ml | TUBO HELICOIDAL GALVA 2400 100 JG FIRE PROTECT W CONAIRE D=300 (material) | 546.14 |
| 100MMR24005 | ml | TUBO HELICOIDAL GALVA 2400 100 JG FIRE PROTECT W CONAIRE D=355 (material) | 656.88 |
| 100MMR24006 | ml | TUBO HELICOIDAL GALVA 2400 100 JG FIRE PROTECT W CONAIRE D=400 (material) | 742.93 |
| 100MMR24007 | ml | TUBO HELICOIDAL GALVA 2400 100 JG FIRE PROTECT W CONAIRE D=450 (material) | 836.94 |
| 100MMR24008 | ml | TUBO HELICOIDAL GALVA 2400 100 JG FIRE PROTECT W CONAIRE D=500 (material) | 951.37 |
| 100MMR24009 | ml | TUBO HELICOIDAL GALVA 2400 100 JG FIRE PROTECT W CONAIRE D=560 (material) | 1066.65 |
| 100MMR24010 | ml | TUBO HELICOIDAL GALVA 2400 100 JG FIRE PROTECT W CONAIRE D=600 (material) | 1143.97 |

###### JGFIPRDP100MR18 1800

| Código | Ud | Descripción | Precio |
|---|---|---|---|
| 100MMR18001 | ml | TUBO HELICOIDAL GALVA 1800 100 JG FIRE PROTECT W CONAIRE D=150 (material) | 224.01 |
| 100MMR18002 | ml | TUBO HELICOIDAL GALVA 1800 100 JG FIRE PROTECT W CONAIRE D=200 (material) | 296.71 |
| 100MMR18003 | ml | TUBO HELICOIDAL GALVA 1800 100 JG FIRE PROTECT W CONAIRE D=250 (material) | 357.24 |
| 100MMR18004 | ml | TUBO HELICOIDAL GALVA 1800 100 JG FIRE PROTECT W CONAIRE D=300 (material) | 424.68 |
| 100MMR18005 | ml | TUBO HELICOIDAL GALVA 1800 100 JG FIRE PROTECT W CONAIRE D=355 (material) | 510.06 |
| 100MMR18006 | ml | TUBO HELICOIDAL GALVA 1800 100 JG FIRE PROTECT W CONAIRE D=400 (material) | 577.2 |
| 100MMR18007 | ml | TUBO HELICOIDAL GALVA 1800 100 JG FIRE PROTECT W CONAIRE D=450 (material) | 650.28 |
| 100MMR18008 | ml | TUBO HELICOIDAL GALVA 1800 100 JG FIRE PROTECT W CONAIRE D=500 (material) | 738.69 |
| 100MMR18009 | ml | TUBO HELICOIDAL GALVA 1800 100 JG FIRE PROTECT W CONAIRE D=560 (material) | 828.12 |
| 100MMR18010 | ml | TUBO HELICOIDAL GALVA 1800 100 JG FIRE PROTECT W CONAIRE D=600 (material) | 888.36 |

###### JGFIPRDP100MR12 1200

| Código | Ud | Descripción | Precio |
|---|---|---|---|
| 100MMR12001 | ml | TUBO HELICOIDAL GALVA 1200 100 JG FIRE PROTECT W CONAIRE D=150 (material) | 158.52 |
| 100MMR12002 | ml | TUBO HELICOIDAL GALVA 1200 100 JG FIRE PROTECT W CONAIRE D=200 (material) | 209.41 |
| 100MMR12003 | ml | TUBO HELICOIDAL GALVA 1200 100 JG FIRE PROTECT W CONAIRE D=250 (material) | 251.87 |
| 100MMR12004 | ml | TUBO HELICOIDAL GALVA 1200 100 JG FIRE PROTECT W CONAIRE D=300 (material) | 299.34 |
| 100MMR12005 | ml | TUBO HELICOIDAL GALVA 1200 100 JG FIRE PROTECT W CONAIRE D=355 (material) | 359.18 |
| 100MMR12006 | ml | TUBO HELICOIDAL GALVA 1200 100 JG FIRE PROTECT W CONAIRE D=400 (material) | 406.62 |
| 100MMR12007 | ml | TUBO HELICOIDAL GALVA 1200 100 JG FIRE PROTECT W CONAIRE D=450 (material) | 458.11 |
| 100MMR12008 | ml | TUBO HELICOIDAL GALVA 1200 100 JG FIRE PROTECT W CONAIRE D=500 (material) | 520.17 |
| 100MMR12009 | ml | TUBO HELICOIDAL GALVA 1200 100 JG FIRE PROTECT W CONAIRE D=560 (material) | 583.12 |
| 100MMR12010 | ml | TUBO HELICOIDAL GALVA 1200 100 JG FIRE PROTECT W CONAIRE D=600 (material) | 625.63 |

###### JGFIPRDP100MR06 600

| Código | Ud | Descripción | Precio |
|---|---|---|---|
| 100MMR6001 | ml | TUBO HELICOIDAL GALVA 600 100 JG FIRE PROTECT W CONAIRE D=150 (material) | 94.94 |
| 100MMR6002 | ml | TUBO HELICOIDAL GALVA 600 100 JG FIRE PROTECT W CONAIRE D=200 (material) | 124.02 |
| 100MMR6003 | ml | TUBO HELICOIDAL GALVA 600 100 JG FIRE PROTECT W CONAIRE D=250 (material) | 148.5 |
| 100MMR6004 | ml | TUBO HELICOIDAL GALVA 600 100 JG FIRE PROTECT W CONAIRE D=300 (material) | 176.28 |
| 100MMR6005 | ml | TUBO HELICOIDAL GALVA 600 100 JG FIRE PROTECT W CONAIRE D=355 (material) | 210.69 |
| 100MMR6006 | ml | TUBO HELICOIDAL GALVA 600 100 JG FIRE PROTECT W CONAIRE D=400 (material) | 238.89 |
| 100MMR6007 | ml | TUBO HELICOIDAL GALVA 600 100 JG FIRE PROTECT W CONAIRE D=450 (material) | 269.18 |
| 100MMR6008 | ml | TUBO HELICOIDAL GALVA 600 100 JG FIRE PROTECT W CONAIRE D=500 (material) | 305.08 |
| 100MMR6009 | ml | TUBO HELICOIDAL GALVA 600 100 JG FIRE PROTECT W CONAIRE D=560 (material) | 341.92 |
| 100MMR6010 | ml | TUBO HELICOIDAL GALVA 600 100 JG FIRE PROTECT W CONAIRE D=600 (material) | 367.09 |

###### JGFIPRDP100CO Codos

###### JGFIPRDP100CO45 45 º

| Código | Ud | Descripción | Precio |
|---|---|---|---|
| 100MCO4001 | u | CODO GALVA 45º SEGMENTADO 100 JG FIRE PROTECT W CONAIRE D=150 (material) | 78.46 |
| 100MCO4002 | u | CODO GALVA 45º SEGMENTADO 100 JG FIRE PROTECT W CONAIRE D=200 (material) | 87.45 |
| 100MCO4003 | u | CODO GALVA 45º SEGMENTADO 100 JG FIRE PROTECT W CONAIRE D=250 (material) | 122.61 |
| 100MCO4004 | u | CODO GALVA 45º SEGMENTADO 100 JG FIRE PROTECT W CONAIRE D=300 (material) | 155.45 |
| 100MCO4005 | u | CODO GALVA 45º SEGMENTADO 100 JG FIRE PROTECT W CONAIRE D=355 (material) | 184.37 |
| 100MCO4006 | u | CODO GALVA 45º SEGMENTADO 100 JG FIRE PROTECT W CONAIRE D=400 (material) | 227.01 |
| 100MCO4007 | u | CODO GALVA 45º SEGMENTADO 100 JG FIRE PROTECT W CONAIRE D=450 (material) | 274.92 |
| 100MCO4008 | u | CODO GALVA 45º SEGMENTADO 100 JG FIRE PROTECT W CONAIRE D=500 (material) | 324.71 |
| 100MCO4009 | u | CODO GALVA 45º SEGMENTADO 100 JG FIRE PROTECT W CONAIRE D=560 (material) | 357.44 |
| 100MCO4010 | u | CODO GALVA 45º SEGMENTADO 100 JG FIRE PROTECT W CONAIRE D=600 (material) | 432.83 |

###### JGFIPRDP100CO90 90 º

| Código | Ud | Descripción | Precio |
|---|---|---|---|
| 100MCO9001 | u | CODO GALVA 90º SEGMENTADO 100 JG FIRE PROTECT W CONAIRE D=150 (material) | 127 |
| 100MCO9002 | u | CODO GALVA 90º SEGMENTADO 100 JG FIRE PROTECT W CONAIRE D=200 (material) | 144.87 |
| 100MCO9003 | u | CODO GALVA 90º SEGMENTADO 100 JG FIRE PROTECT W CONAIRE D=250 (material) | 209.4 |
| 100MCO9004 | u | CODO GALVA 90º SEGMENTADO 100 JG FIRE PROTECT W CONAIRE D=300 (material) | 266.26 |
| 100MCO9005 | u | CODO GALVA 90º SEGMENTADO 100 JG FIRE PROTECT W CONAIRE D=355 (material) | 320.92 |
| 100MCO9006 | u | CODO GALVA 90º SEGMENTADO 100 JG FIRE PROTECT W CONAIRE D=400 (material) | 400.93 |
| 100MCO9007 | u | CODO GALVA 90º SEGMENTADO 100 JG FIRE PROTECT W CONAIRE D=450 (material) | 484.15 |
| 100MCO9008 | u | CODO GALVA 90º SEGMENTADO 100 JG FIRE PROTECT W CONAIRE D=500 (material) | 560.61 |
| 100MCO9009 | u | CODO GALVA 90º SEGMENTADO 100 JG FIRE PROTECT W CONAIRE D=560 (material) | 615.55 |
| 100MCO9010 | u | CODO GALVA 90º SEGMENTADO 100 JG FIRE PROTECT W CONAIRE D=600 (material) | 766.45 |

###### JGFIPRDP100RE Reducciones

| Código | Ud | Descripción | Precio |
|---|---|---|---|
| 100MRC001 | u | REDUCCION CONCENTRICA GALVA SEGMENTADA 100 JG FIRE PROTECT W CONAIRE D=200/150 (material) | 119.85 |
| 100MRC002 | u | REDUCCION CONCENTRICA GALVA SEGMENTADA 100 JG FIRE PROTECT W CONAIRE D=250/150 (material) | 138.4 |
| 100MRC003 | u | REDUCCION CONCENTRICA GALVA SEGMENTADA 100 JG FIRE PROTECT W CONAIRE D=250/200 (material) | 138.19 |
| 100MRC004 | u | REDUCCION CONCENTRICA GALVA SEGMENTADA 100 JG FIRE PROTECT W CONAIRE D=300/150 (material) | 184.2 |
| 100MRC005 | u | REDUCCION CONCENTRICA GALVA SEGMENTADA 100 JG FIRE PROTECT W CONAIRE D=300/200 (material) | 183.62 |
| 100MRC006 | u | REDUCCION CONCENTRICA GALVA SEGMENTADA 100 JG FIRE PROTECT W CONAIRE D=300/250 (material) | 185.95 |
| 100MRC007 | u | REDUCCION CONCENTRICA GALVA SEGMENTADA 100 JG FIRE PROTECT W CONAIRE D=355/150 (material) | 218.83 |
| 100MRC008 | u | REDUCCION CONCENTRICA GALVA SEGMENTADA 100 JG FIRE PROTECT W CONAIRE D=355/200 (material) | 215.13 |
| 100MRC009 | u | REDUCCION CONCENTRICA GALVA SEGMENTADA 100 JG FIRE PROTECT W CONAIRE D=355/250 (material) | 212.68 |
| 100MRC010 | u | REDUCCION CONCENTRICA GALVA SEGMENTADA 100 JG FIRE PROTECT W CONAIRE D=355/300 (material) | 215.15 |
| 100MRC011 | u | REDUCCION CONCENTRICA GALVA SEGMENTADA 100 JG FIRE PROTECT W CONAIRE D=400/150 (material) | 262.12 |
| 100MRC012 | u | REDUCCION CONCENTRICA GALVA SEGMENTADA 100 JG FIRE PROTECT W CONAIRE D=400/200 (material) | 255.6 |
| 100MRC013 | u | REDUCCION CONCENTRICA GALVA SEGMENTADA 100 JG FIRE PROTECT W CONAIRE D=400/250 (material) | 248.86 |
| 100MRC014 | u | REDUCCION CONCENTRICA GALVA SEGMENTADA 100 JG FIRE PROTECT W CONAIRE D=400/300 (material) | 245.09 |
| 100MRC015 | u | REDUCCION CONCENTRICA GALVA SEGMENTADA 100 JG FIRE PROTECT W CONAIRE D=400/355 (material) | 250.31 |
| 100MRC016 | u | REDUCCION CONCENTRICA GALVA SEGMENTADA 100 JG FIRE PROTECT W CONAIRE D=450/150 (material) | 336.51 |
| 100MRC017 | u | REDUCCION CONCENTRICA GALVA SEGMENTADA 100 JG FIRE PROTECT W CONAIRE D=450/200 (material) | 330.89 |
| 100MRC018 | u | REDUCCION CONCENTRICA GALVA SEGMENTADA 100 JG FIRE PROTECT W CONAIRE D=450/250 (material) | 324.39 |
| 100MRC019 | u | REDUCCION CONCENTRICA GALVA SEGMENTADA 100 JG FIRE PROTECT W CONAIRE D=450/300 (material) | 319.84 |
| 100MRC020 | u | REDUCCION CONCENTRICA GALVA SEGMENTADA 100 JG FIRE PROTECT W CONAIRE D=450/355 (material) | 316.93 |
| 100MRC021 | u | REDUCCION CONCENTRICA GALVA SEGMENTADA 100 JG FIRE PROTECT W CONAIRE D=450/400 (material) | 317.82 |
| 100MRC022 | u | REDUCCION CONCENTRICA GALVA SEGMENTADA 100 JG FIRE PROTECT W CONAIRE D=500/200 (material) | 371.87 |
| 100MRC023 | u | REDUCCION CONCENTRICA GALVA SEGMENTADA 100 JG FIRE PROTECT W CONAIRE D=500/250 (material) | 363.01 |
| 100MRC024 | u | REDUCCION CONCENTRICA GALVA SEGMENTADA 100 JG FIRE PROTECT W CONAIRE D=500/300 (material) | 357.55 |
| 100MRC025 | u | REDUCCION CONCENTRICA GALVA SEGMENTADA 100 JG FIRE PROTECT W CONAIRE D=500/355 (material) | 356.73 |
| 100MRC026 | u | REDUCCION CONCENTRICA GALVA SEGMENTADA 100 JG FIRE PROTECT W CONAIRE D=500/400 (material) | 353.1 |
| 100MRC027 | u | REDUCCION CONCENTRICA GALVA SEGMENTADA 100 JG FIRE PROTECT W CONAIRE D=500/450 (material) | 355.03 |
| 100MRC028 | u | REDUCCION CONCENTRICA GALVA SEGMENTADA 100 JG FIRE PROTECT W CONAIRE D=560/200 (material) | 433.3 |
| 100MRC029 | u | REDUCCION CONCENTRICA GALVA SEGMENTADA 100 JG FIRE PROTECT W CONAIRE D=560/250 (material) | 426.85 |
| 100MRC030 | u | REDUCCION CONCENTRICA GALVA SEGMENTADA 100 JG FIRE PROTECT W CONAIRE D=560/300 (material) | 421.61 |
| 100MRC031 | u | REDUCCION CONCENTRICA GALVA SEGMENTADA 100 JG FIRE PROTECT W CONAIRE D=560/355 (material) | 416.82 |
| 100MRC032 | u | REDUCCION CONCENTRICA GALVA SEGMENTADA 100 JG FIRE PROTECT W CONAIRE D=560/400 (material) | 337.02 |
| 100MRC033 | u | REDUCCION CONCENTRICA GALVA SEGMENTADA 100 JG FIRE PROTECT W CONAIRE D=560/450 (material) | 420 |
| 100MRC034 | u | REDUCCION CONCENTRICA GALVA SEGMENTADA 100 JG FIRE PROTECT W CONAIRE D=560/500 (material) | 328.67 |
| 100MRC035 | u | REDUCCION CONCENTRICA GALVA SEGMENTADA 100 JG FIRE PROTECT W CONAIRE D=600/200 (material) | 493.53 |
| 100MRC036 | u | REDUCCION CONCENTRICA GALVA SEGMENTADA 100 JG FIRE PROTECT W CONAIRE D=600/250 (material) | 508.08 |
| 100MRC037 | u | REDUCCION CONCENTRICA GALVA SEGMENTADA 100 JG FIRE PROTECT W CONAIRE D=600/300 (material) | 467.77 |
| 100MRC038 | u | REDUCCION CONCENTRICA GALVA SEGMENTADA 100 JG FIRE PROTECT W CONAIRE D=600/355 (material) | 489.07 |
| 100MRC039 | u | REDUCCION CONCENTRICA GALVA SEGMENTADA 100 JG FIRE PROTECT W CONAIRE D=600/400 (material) | 479.86 |
| 100MRC040 | u | REDUCCION CONCENTRICA GALVA SEGMENTADA 100 JG FIRE PROTECT W CONAIRE D=600/450 (material) | 471.65 |
| 100MRC041 | u | REDUCCION CONCENTRICA GALVA SEGMENTADA 100 JG FIRE PROTECT W CONAIRE D=600/500 (material) | 473.98 |
| 100MRC042 | u | REDUCCION CONCENTRICA GALVA SEGMENTADA 100 JG FIRE PROTECT W CONAIRE D=600/560 (material) | 474.07 |

###### JGFIPRDP100TE Tes

###### JGFIPRDP100TESP Simple

| Código | Ud | Descripción | Precio |
|---|---|---|---|
| 100MTS9001 | u | TE SIMPLE GALVA 90º SEGMENTADA 100 JG FIRE PROTECT W CONAIRE D=150 (material) | 162.88 |
| 100MTS9002 | u | TE SIMPLE GALVA 90º SEGMENTADA 100 JG FIRE PROTECT W CONAIRE D=200 (material) | 171.52 |
| 100MTS9003 | u | TE SIMPLE GALVA 90º SEGMENTADA 100 JG FIRE PROTECT W CONAIRE D=250 (material) | 263.43 |
| 100MTS9004 | u | TE SIMPLE GALVA 90º SEGMENTADA 100 JG FIRE PROTECT W CONAIRE D=300 (material) | 321.56 |
| 100MTS9005 | u | TE SIMPLE GALVA 90º SEGMENTADA 100 JG FIRE PROTECT W CONAIRE D=355 (material) | 363.01 |
| 100MTS9006 | u | TE SIMPLE GALVA 90º SEGMENTADA 100 JG FIRE PROTECT W CONAIRE D=400 (material) | 462.57 |
| 100MTS9007 | u | TE SIMPLE GALVA 90º SEGMENTADA 100 JG FIRE PROTECT W CONAIRE D=450 (material) | 562.15 |
| 100MTS9008 | u | TE SIMPLE GALVA 90º SEGMENTADA 100 JG FIRE PROTECT W CONAIRE D=500 (material) | 636.39 |
| 100MTS9009 | u | TE SIMPLE GALVA 90º SEGMENTADA 100 JG FIRE PROTECT W CONAIRE D=560 (material) | 696.74 |
| 100MTS9010 | u | TE SIMPLE GALVA 90º SEGMENTADA 100 JG FIRE PROTECT W CONAIRE D=600 (material) | 869.05 |

###### JGFIPRDP100TERE Reducida

| Código | Ud | Descripción | Precio |
|---|---|---|---|
| 100MTR9001 | u | TE REDUCIDA GALVA 90º SEGMENTADA 100 JG FIRE PROTECT W CONAIRE D/D=200/150 (material) | 214.04 |
| 100MTR9002 | u | TE REDUCIDA GALVA 90º SEGMENTADA 100 JG FIRE PROTECT W CONAIRE D/D=250/150 (material) | 275.27 |
| 100MTR9003 | u | TE REDUCIDA GALVA 90º SEGMENTADA 100 JG FIRE PROTECT W CONAIRE D/D=250/200 (material) | 286.97 |
| 100MTR9004 | u | TE REDUCIDA GALVA 90º SEGMENTADA 100 JG FIRE PROTECT W CONAIRE D/D=300/150 (material) | 353.67 |
| 100MTR9005 | u | TE REDUCIDA GALVA 90º SEGMENTADA 100 JG FIRE PROTECT W CONAIRE D/D=300/200 (material) | 365.37 |
| 100MTR9006 | u | TE REDUCIDA GALVA 90º SEGMENTADA 100 JG FIRE PROTECT W CONAIRE D/D=300/250 (material) | 377.06 |
| 100MTR9007 | u | TE REDUCIDA GALVA 90º SEGMENTADA 100 JG FIRE PROTECT W CONAIRE D/D=355/150 (material) | 441.26 |
| 100MTR9008 | u | TE REDUCIDA GALVA 90º SEGMENTADA 100 JG FIRE PROTECT W CONAIRE D/D=355/200 (material) | 452.95 |
| 100MTR9009 | u | TE REDUCIDA GALVA 90º SEGMENTADA 100 JG FIRE PROTECT W CONAIRE D/D=355/250 (material) | 464.65 |
| 100MTR9010 | u | TE REDUCIDA GALVA 90º SEGMENTADA 100 JG FIRE PROTECT W CONAIRE D/D=355/300 (material) | 476.34 |
| 100MTR9011 | u | TE REDUCIDA GALVA 90º SEGMENTADA 100 JG FIRE PROTECT W CONAIRE D/D=400/150 (material) | 528.14 |
| 100MTR9012 | u | TE REDUCIDA GALVA 90º SEGMENTADA 100 JG FIRE PROTECT W CONAIRE D/D=400/200 (material) | 540.36 |
| 100MTR9013 | u | TE REDUCIDA GALVA 90º SEGMENTADA 100 JG FIRE PROTECT W CONAIRE D/D=400/250 (material) | 552.59 |
| 100MTR9014 | u | TE REDUCIDA GALVA 90º SEGMENTADA 100 JG FIRE PROTECT W CONAIRE D/D=400/300 (material) | 564.81 |
| 100MTR9015 | u | TE REDUCIDA GALVA 90º SEGMENTADA 100 JG FIRE PROTECT W CONAIRE D/D=400/355 (material) | 582.76 |
| 100MTR9016 | u | TE REDUCIDA GALVA 90º SEGMENTADA 100 JG FIRE PROTECT W CONAIRE D/D=450/150 (material) | 607.21 |
| 100MTR9017 | u | TE REDUCIDA GALVA 90º SEGMENTADA 100 JG FIRE PROTECT W CONAIRE D/D=450/200 (material) | 628.09 |
| 100MTR9018 | u | TE REDUCIDA GALVA 90º SEGMENTADA 100 JG FIRE PROTECT W CONAIRE D/D=450/250 (material) | 640.51 |
| 100MTR9019 | u | TE REDUCIDA GALVA 90º SEGMENTADA 100 JG FIRE PROTECT W CONAIRE D/D=450/300 (material) | 652.93 |
| 100MTR9020 | u | TE REDUCIDA GALVA 90º SEGMENTADA 100 JG FIRE PROTECT W CONAIRE D/D=450/355 (material) | 665.35 |
| 100MTR9021 | u | TE REDUCIDA GALVA 90º SEGMENTADA 100 JG FIRE PROTECT W CONAIRE D/D=450/400 (material) | 682.59 |
| 100MTR9022 | u | TE REDUCIDA GALVA 90º SEGMENTADA 100 JG FIRE PROTECT W CONAIRE D/D=500/200 (material) | 733.4 |
| 100MTR9023 | u | TE REDUCIDA GALVA 90º SEGMENTADA 100 JG FIRE PROTECT W CONAIRE D/D=500/250 (material) | 747.59 |
| 100MTR9024 | u | TE REDUCIDA GALVA 90º SEGMENTADA 100 JG FIRE PROTECT W CONAIRE D/D=500/300 (material) | 761.78 |
| 100MTR9025 | u | TE REDUCIDA GALVA 90º SEGMENTADA 100 JG FIRE PROTECT W CONAIRE D/D=500/355 (material) | 781.69 |
| 100MTR9026 | u | TE REDUCIDA GALVA 90º SEGMENTADA 100 JG FIRE PROTECT W CONAIRE D/D=500/400 (material) | 795.89 |
| 100MTR9027 | u | TE REDUCIDA GALVA 90º SEGMENTADA 100 JG FIRE PROTECT W CONAIRE D/D=500/450 (material) | 810.08 |
| 100MTR9028 | u | TE REDUCIDA GALVA 90º SEGMENTADA 100 JG FIRE PROTECT W CONAIRE D/D=560/200 (material) | 838.47 |
| 100MTR9029 | u | TE REDUCIDA GALVA 90º SEGMENTADA 100 JG FIRE PROTECT W CONAIRE D/D=560/250 (material) | 852.66 |
| 100MTR9030 | u | TE REDUCIDA GALVA 90º SEGMENTADA 100 JG FIRE PROTECT W CONAIRE D/D=560/300 (material) | 866.85 |
| 100MTR9031 | u | TE REDUCIDA GALVA 90º SEGMENTADA 100 JG FIRE PROTECT W CONAIRE D/D=560/355 (material) | 881.05 |
| 100MTR9032 | u | TE REDUCIDA GALVA 90º SEGMENTADA 100 JG FIRE PROTECT W CONAIRE D/D=560/400 (material) | 899.05 |
| 100MTR9033 | u | TE REDUCIDA GALVA 90º SEGMENTADA 100 JG FIRE PROTECT W CONAIRE D/D=560/450 (material) | 913.24 |
| 100MTR9034 | u | TE REDUCIDA GALVA 90º SEGMENTADA 100 JG FIRE PROTECT W CONAIRE D/D=560/500 (material) | 927.44 |
| 100MTR9035 | u | TE REDUCIDA GALVA 90º SEGMENTADA 100 JG FIRE PROTECT W CONAIRE D/D=600/200 (material) | 964.06 |
| 100MTR9036 | u | TE REDUCIDA GALVA 90º SEGMENTADA 100 JG FIRE PROTECT W CONAIRE D/D=600/250 (material) | 978.25 |
| 100MTR9037 | u | TE REDUCIDA GALVA 90º SEGMENTADA 100 JG FIRE PROTECT W CONAIRE D/D=600/300 (material) | 992.44 |
| 100MTR9038 | u | TE REDUCIDA GALVA 90º SEGMENTADA 100 JG FIRE PROTECT W CONAIRE D/D=600/355 (material) | 992.44 |
| 100MTR9039 | u | TE REDUCIDA GALVA 90º SEGMENTADA 100 JG FIRE PROTECT W CONAIRE D/D=600/400 (material) | 1020.83 |
| 100MTR9040 | u | TE REDUCIDA GALVA 90º SEGMENTADA 100 JG FIRE PROTECT W CONAIRE D/D=600/450 (material) | 1035.02 |
| 100MTR9041 | u | TE REDUCIDA GALVA 90º SEGMENTADA 100 JG FIRE PROTECT W CONAIRE D/D=600/500 (material) | 1049.21 |
| 100MTR9042 | u | TE REDUCIDA GALVA 90º SEGMENTADA 100 JG FIRE PROTECT W CONAIRE D/D=600/560 (material) | 1063.41 |

###### JGFIPRDP100TA Tapas

| Código | Ud | Descripción | Precio |
|---|---|---|---|
| 100MT001 | u | TAPA CIEGA GALVA SEGMENTADA 100 JG FIRE PROTECT W CONAIRE D=150 (material) | 45.54 |
| 100MT002 | u | TAPA CIEGA GALVA SEGMENTADA 100 JG FIRE PROTECT W CONAIRE D=200 (material) | 62.46 |
| 100MT003 | u | TAPA CIEGA GALVA SEGMENTADA 100 JG FIRE PROTECT W CONAIRE D=250 (material) | 102.09 |
| 100MT004 | u | TAPA CIEGA GALVA SEGMENTADA 100 JG FIRE PROTECT W CONAIRE D=300 (material) | 125.38 |
| 100MT005 | u | TAPA CIEGA GALVA SEGMENTADA 100 JG FIRE PROTECT W CONAIRE D=355 (material) | 150.93 |
| 100MT006 | u | TAPA CIEGA GALVA SEGMENTADA 100 JG FIRE PROTECT W CONAIRE D=400 (material) | 156.86 |
| 100MT007 | u | TAPA CIEGA GALVA SEGMENTADA 100 JG FIRE PROTECT W CONAIRE D=450 (material) | 193.87 |
| 100MT008 | u | TAPA CIEGA GALVA SEGMENTADA 100 JG FIRE PROTECT W CONAIRE D=500 (material) | 220.24 |
| 100MT009 | u | TAPA CIEGA GALVA SEGMENTADA 100 JG FIRE PROTECT W CONAIRE D=560 (material) | 247.43 |
| 100MT010 | u | TAPA CIEGA GALVA SEGMENTADA 100 JG FIRE PROTECT W CONAIRE D=600 (material) | 291.31 |

###### 0303010113 JG GRAS HB

| Código | Ud | Descripción | Precio |
|---|---|---|---|
| CAB002 | u | ABRAZADERA DE CIERRE REFORZADA GALVA SPIRO VENT CONAIRE 30x3 Ø 125 (material) | 13.46 |
| CAB004 | u | ABRAZADERA DE CIERRE REFORZADA GALVA SPIRO VENT CONAIRE 30x3 Ø 200 (material) | 15.38 |
| CAB005 | u | ABRAZADERA DE CIERRE REFORZADA GALVA SPIRO VENT CONAIRE 30x3 Ø 250 (material) | 13.47 |
| CAB006 | u | ABRAZADERA DE CIERRE REFORZADA GALVA SPIRO VENT CONAIRE 30x3 Ø 300 (material) | 16.37 |
| CAB007 | u | ABRAZADERA DE CIERRE REFORZADA GALVA SPIRO VENT CONAIRE 30x3 Ø 355 (material) | 18.47 |
| CAB008 | u | ABRAZADERA DE CIERRE REFORZADA GALVA SPIRO VENT CONAIRE 30x3 Ø 400 (material) | 20.48 |
| CAB009 | u | ABRAZADERA DE CIERRE REFORZADA GALVA SPIRO VENT CONAIRE 30x3 Ø 450 (material) | 21.62 |
| CAB010 | u | ABRAZADERA DE CIERRE REFORZADA GALVA SPIRO VENT CONAIRE 30x3 Ø 500 (material) | 26.32 |
| CAB011 | u | ABRAZADERA DE CIERRE REFORZADA GALVA SPIRO VENT CONAIRE 30x3 Ø 560 (material) | 26.89 |
| CAB012 | u | ABRAZADERA DE CIERRE REFORZADA GALVA SPIRO VENT CONAIRE 30x3 Ø 600 (material) | 28.41 |
| CAN001 | u | TERMINAL SEGMENTADO GALVA ANTIRREVOCO BRICOTUB d=100 (material) | 17.14 |
| CAN002 | u | TERMINAL SEGMENTADO GALVA ANTIRREVOCO BRICOTUB d=125 (material) | 21.9 |
| CAN003 | u | TERMINAL SEGMENTADO GALVA ANTIRREVOCO BRICOTUB d=150 (material) | 25.82 |
| CAN004 | u | TERMINAL SEGMENTADO GALVA ANTIRREVOCO BRICOTUB d=200 (material) | 31.63 |
| CAN005 | u | TERMINAL SEGMENTADO GALVA ANTIRREVOCO BRICOTUB d=250 (material) | 33.4 |
| CAN006 | u | TERMINAL SEGMENTADO GALVA ANTIRREVOCO BRICOTUB d=300 (material) | 35.54 |
| CAN007 | u | TERMINAL SEGMENTADO GALVA ANTIRREVOCO BRICOTUB d=355 (material) | 37.69 |
| CAN008 | u | TERMINAL SEGMENTADO GALVA ANTIRREVOCO BRICOTUB d=400 (material) | 43.33 |
| CAN009 | u | TERMINAL SEGMENTADO GALVA ANTIRREVOCO BRICOTUB d=450 (material) | 45.47 |
| CAN010 | u | TERMINAL SEGMENTADO GALVA ANTIRREVOCO BRICOTUB d=500 (material) | 55.34 |
| CAN011 | u | TERMINAL SEGMENTADO GALVA ANTIRREVOCO BRICOTUB d=560 (material) | 57.93 |
| CAN012 | u | TERMINAL SEGMENTADO GALVA ANTIRREVOCO BRICOTUB d=600 (material) | 60.78 |
| CMCS1G001 | u | MODULO COLECTOR GALVA SHUNT 1 VIA JG GRAS HB CONAIRE d=125 (material) | 44.87 |
| CMCS1G003 | u | MODULO COLECTOR GALVA SHUNT 1 VIA JG GRAS HB CONAIRE d=200 (material) | 50.06 |
| CMCS1G004 | u | MODULO COLECTOR GALVA SHUNT 1 VIA JG GRAS HB CONAIRE d=250 (material) | 52.19 |
| CMCS1G005 | u | MODULO COLECTOR GALVA SHUNT 1 VIA JG GRAS HB CONAIRE d=300 (material) | 56.39 |
| CMCS1G006 | u | MODULO COLECTOR GALVA SHUNT 1 VIA JG GRAS HB CONAIRE d=355 (material) | 63.24 |
| CMCS1G007 | u | MODULO COLECTOR GALVA SHUNT 1 VIA JG GRAS HB CONAIRE d=400 (material) | 66.4 |
| CMCS1G008 | u | MODULO COLECTOR GALVA SHUNT 1 VIA JG GRAS HB CONAIRE d=450 (material) | 75.31 |
| CMCS1G009 | u | MODULO COLECTOR GALVA SHUNT 1 VIA JG GRAS HB CONAIRE d=500 (material) | 87.21 |
| CMCS1G010 | u | MODULO COLECTOR GALVA SHUNT 1 VIA JG GRAS HB CONAIRE d=560 (material) | 93.51 |
| CMCS1G011 | u | MODULO COLECTOR GALVA SHUNT 1 VIA JG GRAS HB CONAIRE d=600 (material) | 97.65 |
| CMCS2G18001 | u | MODULO COLECTOR GALVA SHUNT 2 VIAS 180º JG GRAS HB CONAIRE d=250 (material) | 73.05 |
| CMCS2G18002 | u | MODULO COLECTOR GALVA SHUNT 2 VIAS 180º JG GRAS HB CONAIRE d=300 (material) | 77.27 |
| CMCS2G18003 | u | MODULO COLECTOR GALVA SHUNT 2 VIAS 180º JG GRAS HB CONAIRE d=355 (material) | 80.87 |
| CMCS2G18004 | u | MODULO COLECTOR GALVA SHUNT 2 VIAS 180º JG GRAS HB CONAIRE d=400 (material) | 90.52 |
| CMCS2G18005 | u | MODULO COLECTOR GALVA SHUNT 2 VIAS 180º JG GRAS HB CONAIRE d=450 (material) | 96.18 |
| CMCS2G18006 | u | MODULO COLECTOR GALVA SHUNT 2 VIAS 180º JG GRAS HB CONAIRE d=500 (material) | 114.57 |
| CMCS2G18007 | u | MODULO COLECTOR GALVA SHUNT 2 VIAS 180º JG GRAS HB CONAIRE d=560 (material) | 120.88 |
| CMCS2G18008 | u | MODULO COLECTOR GALVA SHUNT 2 VIAS 180º JG GRAS HB CONAIRE d=600 (material) | 125.01 |
| CMCS2G9001 | u | MODULO COLECTOR GALVA SHUNT 2 VIAS 90º JG GRAS HB CONAIRE d=250 (material) | 73.05 |
| CMCS2G9002 | u | MODULO COLECTOR GALVA SHUNT 2 VIAS 90º JG GRAS HB CONAIRE d=300 (material) | 77.27 |
| CMCS2G9003 | u | MODULO COLECTOR GALVA SHUNT 2 VIAS 90º JG GRAS HB CONAIRE d=355 (material) | 80.87 |
| CMCS2G9004 | u | MODULO COLECTOR GALVA SHUNT 2 VIAS 90º JG GRAS HB CONAIRE d=400 (material) | 90.52 |
| CMCS2G9005 | u | MODULO COLECTOR GALVA SHUNT 2 VIAS 90º JG GRAS HB CONAIRE d=450 (material) | 96.18 |
| CMCS2G9006 | u | MODULO COLECTOR GALVA SHUNT 2 VIAS 90ºJG GRAS HB CONAIRE d=500 (material) | 114.57 |
| CMCS2G9007 | u | MODULO COLECTOR GALVA SHUNT 2 VIAS 90ºJG GRAS HB CONAIRE d=560 (material) | 120.88 |
| CMCS2G9008 | u | MODULO COLECTOR GALVA SHUNT 2 VIAS 90º JG GRAS HB CONAIRE d=600 (material) | 125.01 |
| CMFA1G001 | u | MODULO FIJO ANTIRREVOCO GALVA 1 VIA JG GRAS HB CONAIRE d=125 (material) | 37.52 |
| CMFA1G002 | u | MODULO FIJO ANTIRREVOCO GALVA 1 VIA JG GRAS HB CONAIRE d=150 (material; 03/04/2018) | 40.28 |
| CMFA1G003 | u | MODULO FIJO ANTIRREVOCO GALVA 1 VIA JG GRAS HB CONAIRE d=200 (material) | 45.27 |
| CMFA1G004 | u | MODULO FIJO ANTIRREVOCO GALVA 1 VIA JG GRAS HB CONAIRE d=250 (material) | 48.48 |
| CMFA1G005 | u | MODULO FIJO ANTIRREVOCO GALVA 1 VIA JG GRAS HB CONAIRE d=300 (material) | 54.79 |
| CMFA1G006 | u | MODULO FIJO ANTIRREVOCO GALVA 1 VIA JG GRAS HB CONAIRE d=355 (material) | 66.7 |
| CMFA1G007 | u | MODULO FIJO ANTIRREVOCO GALVA 1 VIA JG GRAS HB CONAIRE d=400 (material) | 71.42 |
| CMFA1G008 | u | MODULO FIJO ANTIRREVOCO GALVA 1 VIA JG GRAS HB CONAIRE d=450 (material) | 79.9 |
| CMFA1G009 | u | MODULO FIJO ANTIRREVOCO GALVA 1 VIA JG GRAS HB CONAIRE d=500 (material) | 104.25 |
| CMFA1G010 | u | MODULO FIJO ANTIRREVOCO GALVA 1 VIA JG GRAS HB CONAIRE d=560 (material) | 113.7 |
| CMFA1G011 | u | MODULO FIJO ANTIRREVOCO GALVA 1 VIA JG GRAS HB CONAIRE d=600 (material) | 119.91 |
| CMFA2G18001 | u | MODULO FIJO ANTIRREVOCO GALVA 2 VIAS 180º JG GRAS HB CONAIRE d=250 (material) | 62.98 |
| CMFA2G18002 | u | MODULO FIJO ANTIRREVOCO GALVA 2 VIAS 180º JG GRAS HB CONAIRE d=300 (material) | 69.27 |
| CMFA2G18003 | u | MODULO FIJO ANTIRREVOCO GALVA 2 VIAS 180º JG GRAS HB CONAIRE d=355 (material) | 74.7 |
| CMFA2G18004 | u | MODULO FIJO ANTIRREVOCO GALVA 2 VIAS 180º JG GRAS HB CONAIRE d=400 (material) | 85.91 |
| CMFA2G18005 | u | MODULO FIJO ANTIRREVOCO GALVA 2 VIAS 180º JG GRAS HB CONAIRE d=450 (material) | 94.39 |
| CMFA2G18006 | u | MODULO FIJO ANTIRREVOCO GALVA 2 VIAS 180º JG GRAS HB CONAIRE d=500 (material) | 112.24 |
| CMFA2G18007 | u | MODULO FIJO ANTIRREVOCO GALVA 2 VIAS 180º JG GRAS HB CONAIRE d=560 (material) | 128.2 |
| CMFA2G18008 | u | MODULO FIJO ANTIRREVOCO GALVA 2 VIAS 180º JG GRAS HB CONAIRE d=600 (material) | 134.41 |
| CMFA2G9001 | u | MODULO FIJO ANTIRREVOCO GALVA 2 VIAS 90º JG GRAS HB CONAIRE d=250 (material) | 62.98 |
| CMFA2G9002 | u | MODULO FIJO ANTIRREVOCO GALVA 2 VIAS 90º JG GRAS HB CONAIRE d=300 (material) | 69.27 |
| CMFA2G9003 | u | MODULO FIJO ANTIRREVOCO GALVA 2 VIAS 90º JG GRAS HB CONAIRE d=355 (material) | 74.7 |
| CMFA2G9004 | u | MODULO FIJO ANTIRREVOCO GALVA 2 VIAS 90º JG GRAS HB CONAIRE d=400 (material) | 85.91 |
| CMFA2G9005 | u | MODULO FIJO ANTIRREVOCO GALVA 2 VIAS 90º JG GRAS HB CONAIRE d=450 (material) | 94.39 |
| CMFA2G9006 | u | MODULO FIJO ANTIRREVOCO GALVA 2 VIAS 90º JG GRAS HB CONAIRE d=500 (material) | 112.24 |
| CMFA2G9007 | u | MODULO FIJO ANTIRREVOCO GALVA 2 VIAS 90º JG GRAS HB CONAIRE d=560 (material) | 128.2 |
| CMFA2G9008 | u | MODULO FIJO ANTIRREVOCO GALVA 2 VIAS 90º JG GRAS HB CONAIRE d=600 (material) | 134.41 |
| CMID1G001 | u | MODULO INSPECCION DRENAJE GALVA JG GRAS HB CONAIRE d=125 (material) | 44.84 |
| CMID1G002 | u | MODULO INSPECCION DRENAJE GALVA JG GRAS HB CONAIRE d=150 (material; 03/04/2018) | 45.62 |
| CMID1G003 | u | MODULO INSPECCION DRENAJE GALVA JG GRAS HB CONAIRE d=200 (material) | 46.84 |
| CMID1G004 | u | MODULO INSPECCION DRENAJE GALVA JG GRAS HB CONAIRE d=250 (material) | 44.71 |
| CMID1G005 | u | MODULO INSPECCION DRENAJE GALVA JG GRAS HB CONAIRE d=300 (material) | 54.02 |
| CMID1G006 | u | MODULO INSPECCION DRENAJE GALVA JG GRAS HB CONAIRE d=355 (material) | 63.23 |
| CMID1G007 | u | MODULO INSPECCION DRENAJE GALVA JG GRAS HB CONAIRE d=400 (material) | 67.28 |
| CMID1G008 | u | MODULO INSPECCION DRENAJE GALVA JG GRAS HB CONAIRE d=450 (material) | 71.98 |
| CMID1G009 | u | MODULO INSPECCION DRENAJE GALVA JG GRAS HB CONAIRE d=500 (material) | 80.53 |
| CMID1G010 | u | MODULO INSPECCION DRENAJE GALVA JG GRAS HB CONAIRE d=560 (material) | 86.93 |
| CMID1G011 | u | MODULO INSPECCION DRENAJE GALVA JG GRAS HB CONAIRE d=600 (material) | 91.79 |
| CMV1G008 | u | MODULO VARIABLE GALVA JG GRAS HB CONAIRE d=450 L=1-1,5m (material) | 64.12 |
| CMV1G009 | u | MODULO VARIABLE GALVA JG GRAS HB CONAIRE d=500 L=1-1,5m (material) | 81.96 |
| CMV1G010 | u | MODULO VARIABLE GALVA JG GRAS HB CONAIRE d=560 L=1-1,5m (material) | 92.72 |
| CMV1G011 | u | MODULO VARIABLE GALVA JG GRAS HB CONAIRE d=600 L=1-1,5m (material) | 98.93 |
| CMV1G001 | u | MODULO VARIABLE GALVA JG GRAS HB CONAIRE d=125 L=1-1,5m (material) | 23.02 |
| CMV1G003 | u | MODULO VARIABLE GALVA JG GRAS HB CONAIRE d=200 L=1-1,5m (material) | 30.78 |
| CMV1G004 | u | MODULO VARIABLE GALVA JG GRAS HB CONAIRE d=250 L=1-1,5m (material) | 35.29 |
| CMV1G005 | u | MODULO VARIABLE GALVA JG GRAS HB CONAIRE d=300 L=1-1,5m (material) | 41.6 |
| CMV1G006 | u | MODULO VARIABLE GALVA JG GRAS HB CONAIRE d=355 L=1-1,5m (material) | 48.96 |
| CMV1G007 | u | MODULO VARIABLE GALVA JG GRAS HB CONAIRE d=400 L=1-1,5m (material) | 53.69 |
| CSPF001 | u | SOPORTE PARED GALVA FIJO SPIRO VENT CONAIRE Ø 125 (material; 03/04/2018) | 0 |
| CSPF002 | u | SOPORTE PARED GALVA FIJO SPIRO VENT CONAIRE Ø 150 (material; 03/04/2018) | 0 |
| CSPF003 | u | SOPORTE PARED GALVA FIJO SPIRO VENT CONAIRE Ø 200 (material; 03/04/2018) | 0 |
| CSPF004 | u | SOPORTE PARED GALVA FIJO SPIRO VENT CONAIRE Ø 250 (material; 03/04/2018) | 0 |
| CSPF005 | u | SOPORTE PARED GALVA FIJO SPIRO VENT CONAIRE Ø 300 (material; 03/04/2018) | 0 |
| CSPF006 | u | SOPORTE PARED GALVA FIJO SPIRO VENT CONAIRE Ø 355 (material; 03/04/2018) | 0 |
| CSPF007 | u | SOPORTE PARED GALVA FIJO SPIRO VENT CONAIRE Ø 400 (material; 03/04/2018) | 0 |
| CSPF008 | u | SOPORTE PARED GALVA FIJO SPIRO VENT CONAIRE Ø 450 (material; 03/04/2018) | 0 |
| CSPF009 | u | SOPORTE PARED GALVA FIJO SPIRO VENT CONAIRE Ø 500 (material; 03/04/2018) | 0 |
| CSPF010 | u | SOPORTE PARED GALVA FIJO SPIRO VENT CONAIRE Ø 560 (material; 03/04/2018) | 0 |
| CSPF011 | u | SOPORTE PARED GALVA FIJO SPIRO VENT CONAIRE Ø 600 (material; 03/04/2018) | 0 |
| CSPR001 | u | SOPORTE PARED GALVA REGULABLE SPIRO VENT CONAIRE Ø 125 (material; 03/04/2018) | 0 |
| CSPR002 | u | SOPORTE PARED GALVA REGULABLE SPIRO VENT CONAIRE Ø 150 (material; 03/04/2018) | 0 |
| CSPR003 | u | SOPORTE PARED GALVA REGULABLE SPIRO VENT CONAIRE Ø 200 (material; 03/04/2018) | 0 |
| CSPR004 | u | SOPORTE PARED GALVA REGULABLE SPIRO VENT CONAIRE Ø 250 (material; 03/04/2018) | 0 |
| CSPR005 | u | SOPORTE PARED GALVA REGULABLE SPIRO VENT CONAIRE Ø 300 (material; 03/04/2018) | 0 |
| CSPR006 | u | SOPORTE PARED GALVA REGULABLE SPIRO VENT CONAIRE Ø 355 (material; 03/04/2018) | 0 |
| CSPR007 | u | SOPORTE PARED GALVA REGULABLE SPIRO VENT CONAIRE Ø 400 (material; 03/04/2018) | 0 |
| CSPR008 | u | SOPORTE PARED GALVA REGULABLE SPIRO VENT CONAIRE Ø 450 (material; 03/04/2018) | 0 |
| CSPR009 | u | SOPORTE PARED GALVA REGULABLE SPIRO VENT CONAIRE Ø 500 (material; 03/04/2018) | 0 |
| CSPR010 | u | SOPORTE PARED GALVA REGULABLE SPIRO VENT CONAIRE Ø 560 (material; 03/04/2018) | 0 |
| CSPR011 | u | SOPORTE PARED GALVA REGULABLE SPIRO VENT CONAIRE Ø 600 (material; 03/04/2018) | 0 |
| CMCS2VC18001 | u | MODULO COLECTOR SHUNT 180º GALVA 2 VIAS JG VENT CHB CONAIRE d=200/100 (material) | 47.35 |
| CMCS2VC18002 | u | MODULO COLECTOR SHUNT 180º GALVA 2 VIAS JG VENT CHB CONAIRE d=250/100 (material) | 49.9 |
| CMCS2VC18003 | u | MODULO COLECTOR SHUNT 180º GALVA 2 VIAS JG VENT CHB CONAIRE d=300/100 (material) | 54.8 |
| CMCS2VC18004 | u | MODULO COLECTOR SHUNT 180º GALVA 2 VIAS JG VENT CHB CONAIRE d=355/100 (material) | 58.55 |
| CMCS2VC18005 | u | MODULO COLECTOR SHUNT 180º GALVA 2 VIAS JG VENT CHB CONAIRE d=400/100 (material) | 65.27 |
| CMCS2VC18006 | u | MODULO COLECTOR SHUNT 180º GALVA 2 VIAS JG VENT CHB CONAIRE d=450/100 (material) | 77.24 |
| CMCS2VC18007 | u | MODULO COLECTOR SHUNT 180º GALVA 2 VIAS JG VENT CHB CONAIRE d=500/100 (material) | 81.78 |
| CMCS2VC18008 | u | MODULO COLECTOR SHUNT 180º GALVA 2 VIAS JG VENT CHB CONAIRE d=200/125 (material) | 65.12 |
| CMCS2VC18009 | u | MODULO COLECTOR SHUNT 180º GALVA 2 VIAS JG VENT CHB CONAIRE d=250/125 (material) | 68.16 |
| CMCS2VC18010 | u | MODULO COLECTOR SHUNT 180º GALVA 2 VIAS JG VENT CHB CONAIRE d=300/125 (material) | 74.33 |
| CMCS2VC18011 | u | MODULO COLECTOR SHUNT 180º GALVA 2 VIAS JG VENT CHB CONAIRE d=355/125 (material) | 78.54 |
| CMCS2VC18012 | u | MODULO COLECTOR SHUNT 180º GALVA 2 VIAS JG VENT CHB CONAIRE d=400/125 (material) | 87.11 |
| CMCS2VC18013 | u | MODULO COLECTOR SHUNT 180º GALVA 2 VIAS JG VENT CHB CONAIRE d=450/125 (material) | 108.14 |
| CMCS2VC18014 | u | MODULO COLECTOR SHUNT 180º GALVA 2 VIAS JG VENT CHB CONAIRE d=500/125 (material) | 119.41 |
| CMCS2VC18015 | u | MODULO COLECTOR SHUNT 180º GALVA 2 VIAS JG VENT CHB CONAIRE d=560/125 (material) | 133.29 |

###### 0303010114 JG VENT IHB/CHB

###### 030301011201 COLECTORES

| Código | Ud | Descripción | Precio |
|---|---|---|---|
| CMCS1VI001 | u | MODULO COLECTOR SHUNT 1 VIA JG VENT IHB CONAIRE d=200/100 (material) | 33.03 |
| CMCS1VI002 | u | MODULO COLECTOR SHUNT 1 VIA JG VENT IHB CONAIRE d=250/100 (material) | 34.6 |
| CMCS1VI003 | u | MODULO COLECTOR SHUNT 1 VIA JG VENT IHB CONAIRE d=300/100 (material) | 37.32 |
| CMCS1VI004 | u | MODULO COLECTOR SHUNT 1 VIA JG VENT IHB CONAIRE d=355/100 (material) | 42.92 |
| CMCS1VI005 | u | MODULO COLECTOR SHUNT 1 VIA JG VENT IHB CONAIRE d=400/100 (material) | 45.53 |
| CMCS1VI006 | u | MODULO COLECTOR SHUNT 1 VIA JG VENT IHB CONAIRE d=200/125 (material) | 37.31 |
| CMCS1VI007 | u | MODULO COLECTOR SHUNT 1 VIA JG VENT IHB CONAIRE d=250/125 (material) | 38.88 |
| CMCS1VI008 | u | MODULO COLECTOR SHUNT 1 VIA JG VENT IHB CONAIRE d=300/125 (material) | 41.6 |
| CMCS1VI009 | u | MODULO COLECTOR SHUNT 1 VIA JG VENT IHB CONAIRE d=355/125 (material) | 50.45 |
| CMCS1VI010 | u | MODULO COLECTOR SHUNT 1 VIA JG VENT IHB CONAIRE d=400/125 (material) | 53.08 |
| CMCS1VC001 | u | MODULO COLECTOR SHUNT 1 VIA JG VENT CHB CONAIRE d=200/100 (material) | 44.1 |
| CMCS1VC002 | u | MODULO COLECTOR SHUNT 1 VIA JG VENT CHB CONAIRE d=250/100 (material) | 46.65 |
| CMCS1VC003 | u | MODULO COLECTOR SHUNT 1 VIA JG VENT CHB CONAIRE d=300/100 (material) | 51.56 |
| CMCS1VC004 | u | MODULO COLECTOR SHUNT 1 VIA JG VENT CHB CONAIRE d=355/100 (material) | 58.55 |
| CMCS1VC005 | u | MODULO COLECTOR SHUNT 1 VIA JG VENT CHB CONAIRE d=400/100 (material) | 62.02 |
| CMCS1VC006 | u | MODULO COLECTOR SHUNT 1 VIA JG VENT CHB CONAIRE d=200/125 (material) | 46.99 |
| CMCS1VC007 | u | MODULO COLECTOR SHUNT 1 VIA JG VENT CHB CONAIRE d=250/125 (material) | 49.59 |
| CMCS1VC008 | u | MODULO COLECTOR SHUNT 1 VIA JG VENT CHB CONAIRE d=300/125 (material) | 54.61 |
| CMCS1VC009 | u | MODULO COLECTOR SHUNT 1 VIA JG VENT CHB CONAIRE d=355/125 (material) | 61.62 |
| CMCS1VC010 | u | MODULO COLECTOR SHUNT 1 VIA JG VENT CHB CONAIRE d=400/125 (material) | 65.1 |
| CMCS2VC9001 | u | MODULO COLECTOR SHUNT 90º GALVA 2 VIAS JG VENT CHB CONAIRE d=200/100 (material) | 47.35 |
| CMCS2VC9002 | u | MODULO COLECTOR SHUNT 90º GALVA 2 VIAS JG VENT CHB CONAIRE d=250/100 (material) | 49.9 |
| CMCS2VC9003 | u | MODULO COLECTOR SHUNT 90º GALVA 2 VIAS JG VENT CHB CONAIRE d=300/100 (material) | 54.8 |
| CMCS2VC9004 | u | MODULO COLECTOR SHUNT 90º GALVA 2 VIAS JG VENT CHB CONAIRE d=355/100 (material) | 58.55 |
| CMCS2VC9005 | u | MODULO COLECTOR SHUNT 90º GALVA 2 VIAS JG VENT CHB CONAIRE d=400/100 (material) | 65.27 |
| CMCS2VC9006 | u | MODULO COLECTOR SHUNT 90º GALVA 2 VIAS JG VENT CHB CONAIRE d=450/100 (material) | 77.24 |
| CMCS2VC9007 | u | MODULO COLECTOR SHUNT 90º GALVA 2 VIAS JG VENT CHB CONAIRE d=500/100 (material) | 81.78 |
| CMCS2VC9008 | u | MODULO COLECTOR SHUNT 90º GALVA 2 VIAS JG VENT CHB CONAIRE d=200/125 (material) | 65.12 |
| CMCS2VC9009 | u | MODULO COLECTOR SHUNT 90º GALVA 2 VIAS JG VENT CHB CONAIRE d=250/125 (material) | 68.16 |
| CMCS2VC9010 | u | MODULO COLECTOR SHUNT 90º GALVA 2 VIAS JG VENT CHB CONAIRE d=300/125 (material) | 74.33 |
| CMCS2VC9011 | u | MODULO COLECTOR SHUNT 90º GALVA 2 VIAS JG VENT CHB CONAIRE d=355/125 (material) | 78.54 |
| CMCS2VC9012 | u | MODULO COLECTOR SHUNT 90º GALVA 2 VIAS JG VENT CHB CONAIRE d=400/125 (material) | 90.35 |
| CMCS2VC9013 | u | MODULO COLECTOR SHUNT 90º GALVA 2 VIAS JG VENT CHB CONAIRE d=450/125 (material) | 108.14 |
| CMCS2VC9014 | u | MODULO COLECTOR SHUNT 90º GALVA 2 VIAS JG VENT CHB CONAIRE d=500/125 (material) | 119.41 |
| CMCS2VC9015 | u | MODULO COLECTOR SHUNT 90º GALVA 2 VIAS JG VENT CHB CONAIRE d=560/125 (material) | 133.29 |

###### 0303010115 AC VENT

###### CAU000 TUBOS

###### CHAU000 Helicoidal

| Código | Ud | Descripción | Precio |
|---|---|---|---|
| CAU001 | ml | TUBO HELICOIDAL GALVA AUTOCONECTABLE SPIRO VENT CONAIRE Ø 100x0,5 (material) | 6.61 |
| CAU002 | ml | TUBO HELICOIDAL GALVA AUTOCONECTABLE SPIRO VENT CONAIRE Ø 125x0,5 (material) | 7.89 |
| CAU003 | ml | TUBO HELICOIDAL GALVA AUTOCONECTABLE SPIRO VENT CONAIRE Ø 150x0,5 (material) | 9.3 |
| CAU004 | ml | TUBO HELICOIDAL GALVA AUTOCONECTABLE SPIRO VENT CONAIRE Ø 200x0,5 (material) | 12.24 |
| CAU005 | ml | TUBO HELICOIDAL GALVA AUTOCONECTABLE SPIRO VENT CONAIRE Ø 250x0,5 (material) | 14.9 |
| CAU006 | ml | TUBO HELICOIDAL GALVA AUTOCONECTABLE SPIRO VENT CONAIRE Ø 300x0,5 (material) | 17.51 |
| CAU007 | ml | TUBO HELICOIDAL GALVA AUTOCONECTABLE SPIRO VENT CONAIRE Ø 100x0,6 (material) | 7.83 |
| CAU008 | ml | TUBO HELICOIDAL GALVA AUTOCONECTABLE SPIRO VENT CONAIRE Ø 125x0,6 (material) | 9.48 |
| CAU009 | ml | TUBO HELICOIDAL GALVA AUTOCONECTABLE SPIRO VENT CONAIRE Ø 150x0,6 (material) | 11.13 |
| CAU010 | ml | TUBO HELICOIDAL GALVA AUTOCONECTABLE SPIRO VENT CONAIRE Ø 200x0,6 (material) | 14.42 |
| CAU011 | ml | TUBO HELICOIDAL GALVA AUTOCONECTABLE SPIRO VENT CONAIRE Ø 250x0,6 (material) | 17.95 |
| CAU012 | ml | TUBO HELICOIDAL GALVA AUTOCONECTABLE SPIRO VENT CONAIRE Ø 300x0,6 (material) | 21.24 |
| CAU013 | ml | TUBO HELICOIDAL GALVA AUTOCONECTABLE SPIRO VENT CONAIRE Ø 355x0,6 (material) | 24.05 |
| CAU014 | ml | TUBO HELICOIDAL GALVA AUTOCONECTABLE SPIRO VENT CONAIRE Ø 400x0,6 (material) | 26.94 |
| CAU015 | ml | TUBO HELICOIDAL GALVA AUTOCONECTABLE SPIRO VENT CONAIRE Ø 450x0,6 (material) | 30.16 |
| CAU016 | ml | TUBO HELICOIDAL GALVA AUTOCONECTABLE SPIRO VENT CONAIRE Ø 500x0,6 (material) | 35.02 |
| CAU017 | ml | TUBO HELICOIDAL GALVA AUTOCONECTABLE SPIRO VENT CONAIRE Ø 560x0,6 (material) | 39.05 |
| CAU018 | ml | TUBO HELICOIDAL GALVA AUTOCONECTABLE SPIRO VENT CONAIRE Ø 100x0,7 (material) | 8.9 |
| CAU019 | ml | TUBO HELICOIDAL GALVA AUTOCONECTABLE SPIRO VENT CONAIRE Ø 125x0,7 (material) | 10.81 |
| CAU020 | ml | TUBO HELICOIDAL GALVA AUTOCONECTABLE SPIRO VENT CONAIRE Ø 150x0,7 (material) | 12.72 |
| CAU021 | ml | TUBO HELICOIDAL GALVA AUTOCONECTABLE SPIRO VENT CONAIRE Ø 200x0,7 (material) | 16.52 |
| CAU022 | ml | TUBO HELICOIDAL GALVA AUTOCONECTABLE SPIRO VENT CONAIRE Ø 250x0,7 (material) | 20.56 |
| CAU023 | ml | TUBO HELICOIDAL GALVA AUTOCONECTABLE SPIRO VENT CONAIRE Ø 300x0,7 (material) | 24.4 |
| CAU024 | ml | TUBO HELICOIDAL GALVA AUTOCONECTABLE SPIRO VENT CONAIRE Ø 355x0,7 (material) | 28.44 |
| CAU025 | ml | TUBO HELICOIDAL GALVA AUTOCONECTABLE SPIRO VENT CONAIRE Ø 400x0,7 (material) | 31.84 |
| CAU026 | ml | TUBO HELICOIDAL GALVA AUTOCONECTABLE SPIRO VENT CONAIRE Ø 450x0,7 (material) | 35.66 |
| CAU027 | ml | TUBO HELICOIDAL GALVA AUTOCONECTABLE SPIRO VENT CONAIRE Ø 500x0,7 (material) | 39.23 |
| CAU028 | ml | TUBO HELICOIDAL GALVA AUTOCONECTABLE SPIRO VENT CONAIRE Ø 560x0,7 (material) | 43.75 |
| CAU029 | ml | TUBO HELICOIDAL GALVA AUTOCONECTABLE SPIRO VENT CONAIRE Ø 600x0,7 (material) | 46.82 |
| CAU030 | ml | TUBO HELICOIDAL GALVA AUTOCONECTABLE SPIRO VENT CONAIRE Ø 100x0,8 (material) | 47.5 |
| CAU031 | ml | TUBO HELICOIDAL GALVA AUTOCONECTABLE SPIRO VENT CONAIRE Ø 125x0,8 (material) | 53.56 |
| CAU032 | ml | TUBO HELICOIDAL GALVA AUTOCONECTABLE SPIRO VENT CONAIRE Ø 150x0,8 (material) | 10.5 |
| CAU033 | ml | TUBO HELICOIDAL GALVA AUTOCONECTABLE SPIRO VENT CONAIRE Ø 200x0,8 (material) | 12.72 |
| CAU034 | ml | TUBO HELICOIDAL GALVA AUTOCONECTABLE SPIRO VENT CONAIRE Ø 250x0,8 (material) | 15.06 |
| CAU035 | ml | TUBO HELICOIDAL GALVA AUTOCONECTABLE SPIRO VENT CONAIRE Ø 300x0,8 (material) | 19.37 |
| CAU036 | ml | TUBO HELICOIDAL GALVA AUTOCONECTABLE SPIRO VENT CONAIRE Ø 355x0,8 (material) | 23.84 |
| CAU037 | ml | TUBO HELICOIDAL GALVA AUTOCONECTABLE SPIRO VENT CONAIRE Ø 400x0,8 (material) | 28.25 |
| CAU038 | ml | TUBO HELICOIDAL GALVA AUTOCONECTABLE SPIRO VENT CONAIRE Ø 450x0,8 (material) | 32.83 |
| CAU039 | ml | TUBO HELICOIDAL GALVA AUTOCONECTABLE SPIRO VENT CONAIRE Ø 500x0,8 (material) | 36.88 |
| CAU040 | ml | TUBO HELICOIDAL GALVA AUTOCONECTABLE SPIRO VENT CONAIRE Ø 560x0,8 (material) | 41.24 |
| CAU041 | ml | TUBO HELICOIDAL GALVA AUTOCONECTABLE SPIRO VENT CONAIRE Ø 600x0,8 (material) | 45.79 |
| CBHA10001 |  | MODULO RECTO HELICOIDAL GALVA AUTOCONECTABLE SPIRO VENT BRICOTUB 1000x100 (material) | 9.08 |
| CBHA10002 |  | MODULO RECTO HELICOIDAL GALVA AUTOCONECTABLE SPIRO VENT BRICOTUB 1000x125 (material) | 10.74 |
| CBHA10003 |  | MODULO RECTO HELICOIDAL GALVA AUTOCONECTABLE SPIRO VENT BRICOTUB 1000x150 (material) | 12.59 |
| CBHA10004 |  | MODULO RECTO HELICOIDAL GALVA AUTOCONECTABLE SPIRO VENT BRICOTUB 1000x200 (material) | 16.47 |
| CBHA10005 |  | MODULO RECTO HELICOIDAL GALVA AUTOCONECTABLE SPIRO VENT BRICOTUB 1000x250 (material) | 19.7 |
| CBHA10006 |  | MODULO RECTO HELICOIDAL GALVA AUTOCONECTABLE SPIRO VENT BRICOTUB 1000x300 (material) | 23.11 |
| CBHA10007 |  | MODULO RECTO HELICOIDAL GALVA AUTOCONECTABLE SPIRO VENT BRICOTUB 1000x355 (material) | 31.85 |
| CBHA10008 |  | MODULO RECTO HELICOIDAL GALVA AUTOCONECTABLE SPIRO VENT BRICOTUB 1000x400 (material) | 35.66 |
| CBHA12001 |  | MODULO RECTO HELICOIDAL GALVA AUTOCONECTABLE SPIRO VENT BRICOTUB 1200x100 (material) | 9.08 |
| CBHA12002 |  | MODULO RECTO HELICOIDAL GALVA AUTOCONECTABLE SPIRO VENT BRICOTUB 1200x125 (material) | 10.74 |
| CBHA12003 |  | MODULO RECTO HELICOIDAL GALVA AUTOCONECTABLE SPIRO VENT BRICOTUB 1200x150 (material) | 12.59 |
| CBHA12004 |  | MODULO RECTO HELICOIDAL GALVA AUTOCONECTABLE SPIRO VENT BRICOTUB 1200x200 (material) | 16.47 |
| CBHA12005 |  | MODULO RECTO HELICOIDAL GALVA AUTOCONECTABLE SPIRO VENT BRICOTUB 1200x250 (material) | 19.7 |
| CBHA12006 |  | MODULO RECTO HELICOIDAL GALVA AUTOCONECTABLE SPIRO VENT BRICOTUB 1200x300 (material) | 23.11 |
| CBHA12007 |  | MODULO RECTO HELICOIDAL GALVA AUTOCONECTABLE SPIRO VENT BRICOTUB 1200x355 (material) | 31.85 |
| CBHA12008 |  | MODULO RECTO HELICOIDAL GALVA AUTOCONECTABLE SPIRO VENT BRICOTUB 1200x400 (material) | 35.66 |
| CBHA15001 |  | MODULO RECTO HELICOIDAL GALVA AUTOCONECTABLE SPIRO VENT BRICOTUB 1500x100 (material) | 9.08 |
| CBHA15002 |  | MODULO RECTO HELICOIDAL GALVA AUTOCONECTABLE SPIRO VENT BRICOTUB 1500x125 (material) | 10.74 |
| CBHA15003 |  | MODULO RECTO HELICOIDAL GALVA AUTOCONECTABLE SPIRO VENT BRICOTUB 1500x150 (material) | 12.59 |
| CBHA15004 |  | MODULO RECTO HELICOIDAL GALVA AUTOCONECTABLE SPIRO VENT BRICOTUB 1500x200 (material) | 16.47 |
| CBHA15005 |  | MODULO RECTO HELICOIDAL GALVA AUTOCONECTABLE SPIRO VENT BRICOTUB 1500x250 (material) | 19.7 |
| CBHA15006 |  | MODULO RECTO HELICOIDAL GALVA AUTOCONECTABLE SPIRO VENT BRICOTUB 1500x300 (material) | 23.11 |
| CBHA15007 |  | MODULO RECTO HELICOIDAL GALVA AUTOCONECTABLE SPIRO VENT BRICOTUB 1500x355 (material) | 31.85 |
| CBHA15008 |  | MODULO RECTO HELICOIDAL GALVA AUTOCONECTABLE SPIRO VENT BRICOTUB 1500x400 (material) | 35.66 |
| CBHA20001 |  | MODULO RECTO HELICOIDAL GALVA AUTOCONECTABLE SPIRO VENT BRICOTUB 2000x100 (material) | 15.44 |
| CBHA20002 |  | MODULO RECTO HELICOIDAL GALVA AUTOCONECTABLE SPIRO VENT BRICOTUB 2000x125 (material) | 17.89 |
| CBHA20003 |  | MODULO RECTO HELICOIDAL GALVA AUTOCONECTABLE SPIRO VENT BRICOTUB 2000x150 (material) | 20.6 |
| CBHA20004 |  | MODULO RECTO HELICOIDAL GALVA AUTOCONECTABLE SPIRO VENT BRICOTUB 2000x200 (material) | 26.28 |
| CBHA20005 |  | MODULO RECTO HELICOIDAL GALVA AUTOCONECTABLE SPIRO VENT BRICOTUB 2000x250 (material) | 31.15 |
| CBHA20006 |  | MODULO RECTO HELICOIDAL GALVA AUTOCONECTABLE SPIRO VENT BRICOTUB 2000x300 (material) | 36.16 |
| CBHA20007 |  | MODULO RECTO HELICOIDAL GALVA AUTOCONECTABLE SPIRO VENT BRICOTUB 2000x355 (material) | 48.95 |
| CBHA20008 |  | MODULO RECTO HELICOIDAL GALVA AUTOCONECTABLE SPIRO VENT BRICOTUB 2000x400 (material) | 54.52 |
| CBHA30001 |  | MODULO RECTO HELICOIDAL GALVA AUTOCONECTABLE SPIRO VENT BRICOTUB 3000x100 (material) | 20.5 |
| CBHA30002 |  | MODULO RECTO HELICOIDAL GALVA AUTOCONECTABLE SPIRO VENT BRICOTUB 3000x125 (material) | 24.67 |
| CBHA30003 |  | MODULO RECTO HELICOIDAL GALVA AUTOCONECTABLE SPIRO VENT BRICOTUB 3000x150 (material) | 29.27 |
| CBHA30004 |  | MODULO RECTO HELICOIDAL GALVA AUTOCONECTABLE SPIRO VENT BRICOTUB 3000x200 (material) | 38.95 |
| CBHA30005 |  | MODULO RECTO HELICOIDAL GALVA AUTOCONECTABLE SPIRO VENT BRICOTUB 3000x250 (material) | 47.07 |
| CBHA30006 |  | MODULO RECTO HELICOIDAL GALVA AUTOCONECTABLE SPIRO VENT BRICOTUB 3000x300 (material) | 55.57 |
| CBHA30007 |  | MODULO RECTO HELICOIDAL GALVA AUTOCONECTABLE SPIRO VENT BRICOTUB 3000x355 (material) | 77.46 |
| CBHA30008 |  | MODULO RECTO HELICOIDAL GALVA AUTOCONECTABLE SPIRO VENT BRICOTUB 3000x400 (material) | 86.95 |
| CBHA30009 |  | MODULO RECTO HELICOIDAL GALVA AUTOCONECTABLE SPIRO VENT BRICOTUB 3000x450 (material) | 93.22 |
| CBHA30010 |  | MODULO RECTO HELICOIDAL GALVA AUTOCONECTABLE SPIRO VENT BRICOTUB 3000x500 (material) | 118.81 |
| CBHA30011 |  | MODULO RECTO HELICOIDAL GALVA AUTOCONECTABLE SPIRO VENT BRICOTUB 3000x560 (material) | 131.95 |
| CBHA30012 |  | MODULO RECTO HELICOIDAL GALVA AUTOCONECTABLE SPIRO VENT BRICOTUB 3000x600 (material) | 140.7 |
| CBHA30013 |  | MODULO RECTO HELICOIDAL GALVA AUTOCONECTABLE SPIRO VENT BRICOTUB 3000x630 (material) | 147 |
| CBHA30014 |  | MODULO RECTO HELICOIDAL GALVA AUTOCONECTABLE SPIRO VENT BRICOTUB 3000x710 (material) | 165.05 |

###### CLAU000 Liso

| Código | Ud | Descripción | Precio |
|---|---|---|---|
| CLAU001 | ml | TUBO LISO GALVA AUTOCONECTABLE SPIRO VENT CONAIRE Ø 100x0,6 (material) | 10.5 |
| CLAU002 | ml | TUBO LISO GALVA AUTOCONECTABLE SPIRO VENT CONAIRE Ø 125x0,6 (material) | 12.14 |
| CLAU003 | ml | TUBO LISO GALVA AUTOCONECTABLE SPIRO VENT CONAIRE Ø 150x0,6 (material) | 13.63 |
| CLAU004 | ml | TUBO LISO GALVA AUTOCONECTABLE SPIRO VENT CONAIRE Ø 200x0,6 (material) | 16.33 |
| CLAU005 | ml | TUBO LISO GALVA AUTOCONECTABLE SPIRO VENT CONAIRE Ø 250x0,6 (material) | 18.09 |
| CLAU006 | ml | TUBO LISO GALVA AUTOCONECTABLE SPIRO VENT CONAIRE Ø 300x0,6 (material) | 21.51 |
| CLAU007 | ml | TUBO LISO GALVA AUTOCONECTABLE SPIRO VENT CONAIRE Ø 355x0,6 (material) | 24.48 |
| CLAU008 | ml | TUBO LISO GALVA AUTOCONECTABLE SPIRO VENT CONAIRE Ø 400x0,6 (material) | 27.05 |
| CLAU009 | ml | TUBO LISO GALVA AUTOCONECTABLE SPIRO VENT CONAIRE Ø 355x0,8 (material) | 32.1 |
| CLAU010 | ml | TUBO LISO GALVA AUTOCONECTABLE SPIRO VENT CONAIRE Ø 400x0,8 (material) | 35.52 |
| CLAU011 | ml | TUBO LISO GALVA AUTOCONECTABLE SPIRO VENT CONAIRE Ø 450x0,8 (material) | 38.14 |
| CLAU012 | ml | TUBO LISO GALVA AUTOCONECTABLE SPIRO VENT CONAIRE Ø 500x0,8 (material) | 41.87 |
| CLAU013 | ml | TUBO LISO GALVA AUTOCONECTABLE SPIRO VENT CONAIRE Ø 560x0,8 (material) | 47.1 |
| CLAU014 | ml | TUBO LISO GALVA AUTOCONECTABLE SPIRO VENT CONAIRE Ø 600x0,8 (material) | 50.6 |
| CLAU015 | ml | TUBO LISO GALVA AUTOCONECTABLE SPIRO VENT CONAIRE Ø 110x0,6 (material) | 11.21 |
| CLAU016 | ml | TUBO LISO GALVA AUTOCONECTABLE SPIRO VENT CONAIRE Ø 120x0,6 (material) | 11.51 |
| CBPA5001 |  | MODULO RECTO LISO GALVA AUTOCONECTABLE SPIRO VENT BRICOTUB 500x100 (material) | 4.95 |
| CBPA5002 |  | MODULO RECTO LISO GALVA AUTOCONECTABLE SPIRO VENT BRICOTUB 500x110 (material) | 5.27 |
| CBPA5003 |  | MODULO RECTO LISO GALVA AUTOCONECTABLE SPIRO VENT BRICOTUB 500x120 (material) | 5.47 |
| CBPA5004 |  | MODULO RECTO LISO GALVA AUTOCONECTABLE SPIRO VENT BRICOTUB 500x125 (material) | 5.84 |
| CBPA5005 |  | MODULO RECTO LISO GALVA AUTOCONECTABLE SPIRO VENT BRICOTUB 500x150 (material) | 6.71 |
| CBPA5006 |  | MODULO RECTO LISO GALVA AUTOCONECTABLE SPIRO VENT BRICOTUB 500x200 (material) | 8.27 |
| CBPA5007 |  | MODULO RECTO LISO GALVA AUTOCONECTABLE SPIRO VENT BRICOTUB 500x250 (material) | 9.27 |
| CBPA5008 |  | MODULO RECTO LISO GALVA AUTOCONECTABLE SPIRO VENT BRICOTUB 500x300 (material) | 11.25 |
| CBPA5009 |  | MODULO RECTO LISO GALVA AUTOCONECTABLE SPIRO VENT BRICOTUB 500x355 (material) | 12.93 |
| CBPA5010 |  | MODULO RECTO LISO GALVA AUTOCONECTABLE SPIRO VENT BRICOTUB 500x400 (material) | 14.41 |
| CBPA10001 |  | MODULO RECTO LISO GALVA AUTOCONECTABLE SPIRO VENT BRICOTUB 1000x100 (material) | 9.92 |
| CBPA10002 |  | MODULO RECTO LISO GALVA AUTOCONECTABLE SPIRO VENT BRICOTUB 1000x110 (material) | 10.57 |
| CBPA10003 |  | MODULO RECTO LISO GALVA AUTOCONECTABLE SPIRO VENT BRICOTUB 1000x120 (material) | 10.92 |
| CBPA10004 |  | MODULO RECTO LISO GALVA AUTOCONECTABLE SPIRO VENT BRICOTUB 1000x125 (material) | 11.68 |
| CBPA10005 |  | MODULO RECTO LISO GALVA AUTOCONECTABLE SPIRO VENT BRICOTUB 1000x150 (material) | 13.42 |
| CBPA10006 |  | MODULO RECTO LISO GALVA AUTOCONECTABLE SPIRO VENT BRICOTUB 1000x200 (material) | 16.53 |
| CBPA10007 |  | MODULO RECTO LISO GALVA AUTOCONECTABLE SPIRO VENT BRICOTUB 1000x250 (material) | 18.53 |
| CBPA10008 |  | MODULO RECTO LISO GALVA AUTOCONECTABLE SPIRO VENT BRICOTUB 1000x300 (material) | 22.48 |
| CBPA10009 |  | MODULO RECTO LISO GALVA AUTOCONECTABLE SPIRO VENT BRICOTUB 1000x355 (material) | 25.86 |
| CBPA10010 |  | MODULO RECTO LISO GALVA AUTOCONECTABLE SPIRO VENT BRICOTUB 1000x400 (material) | 28.83 |
| CBPA12001 |  | MODULO RECTO LISO GALVA AUTOCONECTABLE SPIRO VENT BRICOTUB 1200x100 (material) | 11.91 |
| CBPA12002 |  | MODULO RECTO LISO GALVA AUTOCONECTABLE SPIRO VENT BRICOTUB 1200x110 (material) | 12.66 |
| CBPA12003 |  | MODULO RECTO LISO GALVA AUTOCONECTABLE SPIRO VENT BRICOTUB 1200x120 (material) | 13.1 |
| CBPA12004 |  | MODULO RECTO LISO GALVA AUTOCONECTABLE SPIRO VENT BRICOTUB 1200x125 (material) | 14.01 |
| CBPA12005 |  | MODULO RECTO LISO GALVA AUTOCONECTABLE SPIRO VENT BRICOTUB 1200x150 (material) | 16.09 |
| CBPA12006 |  | MODULO RECTO LISO GALVA AUTOCONECTABLE SPIRO VENT BRICOTUB 1200x200 (material) | 19.84 |
| CBPA12007 |  | MODULO RECTO LISO GALVA AUTOCONECTABLE SPIRO VENT BRICOTUB 1200x250 (material) | 22.25 |
| CBPA12008 |  | MODULO RECTO LISO GALVA AUTOCONECTABLE SPIRO VENT BRICOTUB 1200x300 (material) | 26.97 |
| CBPA12009 |  | MODULO RECTO LISO GALVA AUTOCONECTABLE SPIRO VENT BRICOTUB 1200x355 (material) | 31.04 |
| CBPA12010 |  | MODULO RECTO LISO GALVA AUTOCONECTABLE SPIRO VENT BRICOTUB 1200x400 (material) | 34.59 |
| CBPA15001 |  | MODULO RECTO LISO GALVA AUTOCONECTABLE SPIRO VENT BRICOTUB 1500x100 (material) | 15.75 |
| CBPA15002 |  | MODULO RECTO LISO GALVA AUTOCONECTABLE SPIRO VENT BRICOTUB 1500x110 (material) | 16.82 |
| CBPA15003 |  | MODULO RECTO LISO GALVA AUTOCONECTABLE SPIRO VENT BRICOTUB 1500x120 (material) | 17.26 |
| CBPA15004 |  | MODULO RECTO LISO GALVA AUTOCONECTABLE SPIRO VENT BRICOTUB 1500x125 (material) | 18.21 |
| CBPA15005 |  | MODULO RECTO LISO GALVA AUTOCONECTABLE SPIRO VENT BRICOTUB 1500x150 (material) | 20.45 |
| CBPA15006 |  | MODULO RECTO LISO GALVA AUTOCONECTABLE SPIRO VENT BRICOTUB 1500x200 (material) | 24.49 |
| CBPA15007 |  | MODULO RECTO LISO GALVA AUTOCONECTABLE SPIRO VENT BRICOTUB 1500x250 (material) | 27.13 |
| CBPA15008 |  | MODULO RECTO LISO GALVA AUTOCONECTABLE SPIRO VENT BRICOTUB 1500x300 (material) | 32.27 |
| CBPA15009 |  | MODULO RECTO LISO GALVA AUTOCONECTABLE SPIRO VENT BRICOTUB 1500x355 (material) | 36.72 |
| CBPA15010 |  | MODULO RECTO LISO GALVA AUTOCONECTABLE SPIRO VENT BRICOTUB 1500x400 (material) | 40.57 |

###### CCA000 CODOS

###### CCA300 Codos 30º

| Código | Ud | Descripción | Precio |
|---|---|---|---|
| CCA3002 | u | CODO GALVA 30º SEGMENTADO AUTOCONECTABLE SPIRO VENT CONAIRE Ø 125 (material) | 15.45 |
| CCA3005 | u | CODO GALVA 30º SEGMENTADO AUTOCONECTABLE SPIRO VENT CONAIRE Ø 250 (material) | 17.98 |
| CCA3006 | u | CODO GALVA 30º SEGMENTADO AUTOCONECTABLE SPIRO VENT CONAIRE Ø 300 (material) | 19.25 |
| CCA3003 | u | CODO GALVA 30º SEGMENTADO AUTOCONECTABLE SPIRO VENT CONAIRE Ø 150 (material) | 20.63 |
| CCA3007 | u | CODO GALVA 30º SEGMENTADO AUTOCONECTABLE SPIRO VENT CONAIRE Ø 355 (material) | 25.33 |
| CCA3004 | u | CODO GALVA 30º SEGMENTADO AUTOCONECTABLE SPIRO VENT CONAIRE Ø 200 (material) | 27.12 |
| CCA3008 | u | CODO GALVA 30º SEGMENTADO AUTOCONECTABLE SPIRO VENT CONAIRE Ø 400 (material) | 27.88 |
| CCA3009 | u | CODO GALVA 30º SEGMENTADO AUTOCONECTABLE SPIRO VENT CONAIRE Ø 450 (material) | 32.05 |
| CCA3010 | u | CODO GALVA 30º SEGMENTADO AUTOCONECTABLE SPIRO VENT CONAIRE Ø 500 (material) | 41.86 |
| CCA3011 | u | CODO GALVA 30º SEGMENTADO AUTOCONECTABLE SPIRO VENT CONAIRE Ø 560 (material) | 48.13 |
| CCA3012 | u | CODO GALVA 30º SEGMENTADO AUTOCONECTABLE SPIRO VENT CONAIRE Ø 600 (material) | 58.24 |
| CCA3013 | u | CODO GALVA 30º SEGMENTADO AUTOCONECTABLE SPIRO VENT CONAIRE Ø 630 (material) | 63.77 |
| CCA3014 | u | CODO GALVA 30º SEGMENTADO AUTOCONECTABLE SPIRO VENT CONAIRE Ø 710 (material) | 73.65 |
| CCA3015 | u | CODO GALVA 30º SEGMENTADO AUTOCONECTABLE SPIRO VENT CONAIRE Ø 800 (material) | 103.72 |

###### CCA450 Codos 40º

| Código | Ud | Descripción | Precio |
|---|---|---|---|
| CCAE4001 | u | CODO GALVA 45º ESTAMPADO AUTOCONECTABLE SPIRO VENT CONAIRE Ø 100 (material) | 8.07 |
| CCAE4002 | u | CODO GALVA 45º ESTAMPADO AUTOCONECTABLE SPIRO VENT CONAIRE Ø 125 (material) | 9.4 |
| CCAE4003 | u | CODO GALVA 45º ESTAMPADO AUTOCONECTABLE SPIRO VENT CONAIRE Ø 150 (material) | 11.34 |
| CCA4003 | u | CODO GALVA 45º SEGMENTADO AUTOCONECTABLE SPIRO VENT CONAIRE Ø 150 (material) | 15.26 |
| CCA4002 | u | CODO GALVA 45º SEGMENTADO AUTOCONECTABLE SPIRO VENT CONAIRE Ø 125 (material) | 15.84 |
| CCAE4004 | u | CODO GALVA 45º ESTAMPADO AUTOCONECTABLE SPIRO VENT CONAIRE Ø 200 (material) | 14.75 |
| CCA4004 | u | CODO GALVA 45º SEGMENTADO AUTOCONECTABLE SPIRO VENT CONAIRE Ø 200 (material) | 17.56 |
| CCA4005 | u | CODO GALVA 45º SEGMENTADO AUTOCONECTABLE SPIRO VENT CONAIRE Ø 250 (material) | 20.2 |
| CCA4006 | u | CODO GALVA 45º SEGMENTADO AUTOCONECTABLE SPIRO VENT CONAIRE Ø 300 (material) | 21.76 |
| CCA4007 | u | CODO GALVA 45º SEGMENTADO AUTOCONECTABLE SPIRO VENT CONAIRE Ø 355 (material) | 29.07 |
| CCA4008 | u | CODO GALVA 45º SEGMENTADO AUTOCONECTABLE SPIRO VENT CONAIRE Ø 400 (material) | 33.31 |
| CCA4009 | u | CODO GALVA 45º SEGMENTADO AUTOCONECTABLE SPIRO VENT CONAIRE Ø 450 (material) | 38.97 |
| CCA4010 | u | CODO GALVA 45º SEGMENTADO AUTOCONECTABLE SPIRO VENT CONAIRE Ø 500 (material) | 50.89 |
| CCA4011 | u | CODO GALVA 45º SEGMENTADO AUTOCONECTABLE SPIRO VENT CONAIRE Ø 560 (material) | 60.03 |
| CCA4012 | u | CODO GALVA 45º SEGMENTADO AUTOCONECTABLE SPIRO VENT CONAIRE Ø 600 (material) | 75.96 |
| CCA4013 | u | CODO GALVA 45º SEGMENTADO AUTOCONECTABLE SPIRO VENT CONAIRE Ø 630 (material) | 82.83 |
| CCA4014 | u | CODO GALVA 45º SEGMENTADO AUTOCONECTABLE SPIRO VENT CONAIRE Ø 710 (material) | 97.64 |
| CCA4015 | u | CODO GALVA 45º SEGMENTADO AUTOCONECTABLE SPIRO VENT CONAIRE Ø 800 (material) | 138.23 |

###### CCA600 Codos 60º

| Código | Ud | Descripción | Precio |
|---|---|---|---|
| CCA6002 | u | CODO GALVA 60º SEGMENTADO AUTOCONECTABLE SPIRO VENT CONAIRE Ø 125 (material) | 17.37 |
| CCA6003 | u | CODO GALVA 60º SEGMENTADO AUTOCONECTABLE SPIRO VENT CONAIRE Ø 150 (material) | 17.39 |
| CCA6004 | u | CODO GALVA 60º SEGMENTADO AUTOCONECTABLE SPIRO VENT CONAIRE Ø 200 (material) | 20.38 |
| CCA6005 | u | CODO GALVA 60º SEGMENTADO AUTOCONECTABLE SPIRO VENT CONAIRE Ø 250 (material) | 23.42 |
| CCA6006 | u | CODO GALVA 60º SEGMENTADO AUTOCONECTABLE SPIRO VENT CONAIRE Ø 300 (material) | 25.9 |
| CCA6007 | u | CODO GALVA 60º SEGMENTADO AUTOCONECTABLE SPIRO VENT CONAIRE Ø 355 (material) | 35.35 |
| CCA6008 | u | CODO GALVA 60º SEGMENTADO AUTOCONECTABLE SPIRO VENT CONAIRE Ø 400 (material) | 41.41 |
| CCA6009 | u | CODO GALVA 60º SEGMENTADO AUTOCONECTABLE SPIRO VENT CONAIRE Ø 450 (material) | 49 |
| CCA6010 | u | CODO GALVA 60º SEGMENTADO AUTOCONECTABLE SPIRO VENT CONAIRE Ø 500 (material) | 67.16 |
| CCA6011 | u | CODO GALVA 60º SEGMENTADO AUTOCONECTABLE SPIRO VENT CONAIRE Ø 560 (material) | 79.11 |
| CCA6012 | u | CODO GALVA 60º SEGMENTADO AUTOCONECTABLE SPIRO VENT CONAIRE Ø 600 (material) | 99.38 |
| CCA6013 | u | CODO GALVA 60º SEGMENTADO AUTOCONECTABLE SPIRO VENT CONAIRE Ø 630 (material) | 108.78 |
| CCA6014 | u | CODO GALVA 60º SEGMENTADO AUTOCONECTABLE SPIRO VENT CONAIRE Ø 710 (material) | 129.82 |
| CCA6015 | u | CODO GALVA 60º SEGMENTADO AUTOCONECTABLE SPIRO VENT CONAIRE Ø 800 (material) | 188.52 |

###### CCA900 Codos 90º

| Código | Ud | Descripción | Precio |
|---|---|---|---|
| CCA9002 | u | CODO GALVA 90º SEGMENTADO AUTOCONECTABLE SPIRO VENT CONAIRE Ø 125 (material) | 20.13 |
| CCA9003 | u | CODO GALVA 90º SEGMENTADO AUTOCONECTABLE SPIRO VENT CONAIRE Ø 150 (material) | 21.35 |
| CCA9004 | u | CODO GALVA 90º SEGMENTADO AUTOCONECTABLE SPIRO VENT CONAIRE Ø 200 (material) | 26.08 |
| CCA9005 | u | CODO GALVA 90º SEGMENTADO AUTOCONECTABLE SPIRO VENT CONAIRE Ø 250 (material) | 29.95 |
| CCA9006 | u | CODO GALVA 90º SEGMENTADO AUTOCONECTABLE SPIRO VENT CONAIRE Ø 300 (material) | 32.63 |
| CCA9007 | u | CODO GALVA 90º SEGMENTADO AUTOCONECTABLE SPIRO VENT CONAIRE Ø 355 (material) | 45.54 |
| CCA9008 | u | CODO GALVA 90º SEGMENTADO AUTOCONECTABLE SPIRO VENT CONAIRE Ø 400 (material) | 51.16 |
| CCA9009 | u | CODO GALVA 90º SEGMENTADO AUTOCONECTABLE SPIRO VENT CONAIRE Ø 450 (material) | 60.18 |
| CCA9010 | u | CODO GALVA 90º SEGMENTADO AUTOCONECTABLE SPIRO VENT CONAIRE Ø 500 (material) | 85.24 |
| CCA9011 | u | CODO GALVA 90º SEGMENTADO AUTOCONECTABLE SPIRO VENT CONAIRE Ø 560 (material) | 86.05 |
| CCA9012 | u | CODO GALVA 90º SEGMENTADO AUTOCONECTABLE SPIRO VENT CONAIRE Ø 600 (material) | 96.94 |
| CCA9013 | u | CODO GALVA 90º SEGMENTADO AUTOCONECTABLE SPIRO VENT CONAIRE Ø 630 (material) | 103.92 |
| CCA9014 | u | CODO GALVA 90º SEGMENTADO AUTOCONECTABLE SPIRO VENT CONAIRE Ø 710 (material) | 130.76 |
| CCA9015 | u | CODO GALVA 90º SEGMENTADO AUTOCONECTABLE SPIRO VENT CONAIRE Ø 800 (material) | 200.67 |
| CCAE9001 | u | CODO GALVA 90º ESTAMPADO AUTOCONECTABLE SPIRO VENT CONAIRE Ø 100 (material) | 8.84 |
| CCAE9002 | u | CODO GALVA 90º ESTAMPADO AUTOCONECTABLE SPIRO VENT CONAIRE Ø 125 (material) | 9.93 |
| CCAE9003 | u | CODO GALVA 90º ESTAMPADO AUTOCONECTABLE SPIRO VENT CONAIRE Ø 150 (material) | 13.21 |
| CCAE9004 | u | CODO GALVA 90º ESTAMPADO AUTOCONECTABLE SPIRO VENT CONAIRE Ø 200 (material) | 16.73 |

###### CSTSA000 TES

###### CTSA900 TES 90º

| Código | Ud | Descripción | Precio |
|---|---|---|---|
| CTSA9002 | u | TE SIMPLE GALVA 90º SEGMENTADA AUTOCONECTABLE SPIRO VENT CONAIRE Ø 125 (material) | 19.74 |
| CTSA9003 | u | TE SIMPLE GALVA 90º SEGMENTADA AUTOCONECTABLE SPIRO VENT CONAIRE Ø 150 (material) | 25.04 |
| CTSA9004 | u | TE SIMPLE GALVA 90º SEGMENTADA AUTOCONECTABLE SPIRO VENT CONAIRE Ø 200 (material) | 30.17 |
| CTSA9005 | u | TE SIMPLE GALVA 90º SEGMENTADA AUTOCONECTABLE SPIRO VENT CONAIRE Ø 250 (material) | 35.94 |
| CTSA9006 | u | TE SIMPLE GALVA 90º SEGMENTADA AUTOCONECTABLE SPIRO VENT CONAIRE Ø 300 (material) | 36.89 |
| CTSA9007 | u | TE SIMPLE GALVA 90º SEGMENTADA AUTOCONECTABLE SPIRO VENT CONAIRE Ø 355 (material) | 46.17 |
| CTSA9008 | u | TE SIMPLE GALVA 90º SEGMENTADA AUTOCONECTABLE SPIRO VENT CONAIRE Ø 400 (material) | 58.32 |
| CTSA9009 | u | TE SIMPLE GALVA 90º SEGMENTADA AUTOCONECTABLE SPIRO VENT CONAIRE Ø 450 (material) | 62.04 |
| CTSA9010 | u | TE SIMPLE GALVA 90º SEGMENTADA AUTOCONECTABLE SPIRO VENT CONAIRE Ø 500 (material) | 90.54 |
| CTSA9011 | u | TE SIMPLE GALVA 90º SEGMENTADA AUTOCONECTABLE SPIRO VENT CONAIRE Ø 560 (material) | 103.46 |
| CTSA9012 | u | TE SIMPLE GALVA 90º SEGMENTADA AUTOCONECTABLE SPIRO VENT CONAIRE Ø 600 (material) | 119.38 |
| CTSAE9001 | u | TE SIMPLE GALVA 90º ESTAMPADA AUTOCONECTABLE SPIRO VENT CONAIRE Ø 100 (material) | 10.74 |
| CTSAE9002 | u | TE SIMPLE GALVA 90º ESTAMPADA AUTOCONECTABLE SPIRO VENT CONAIRE Ø 125 (material) | 12.45 |
| CTSAE9003 | u | TE SIMPLE GALVA 90º ESTAMPADA AUTOCONECTABLE SPIRO VENT CONAIRE Ø 150 (material) | 14.29 |
| CTSAE9004 | u | TE SIMPLE GALVA 90º ESTAMPADA AUTOCONECTABLE SPIRO VENT CONAIRE Ø 200 (material) | 17.19 |

###### CTSA400 TES 45º

| Código | Ud | Descripción | Precio |
|---|---|---|---|
| CTSA4002 | u | TE SIMPLE GALVA 45º SEGMENTADA AUTOCONECTABLE SPIRO VENT CONAIRE Ø 125 | 52.57 |
| CTSA4003 | u | TE SIMPLE GALVA 45º SEGMENTADA AUTOCONECTABLE SPIRO VENT CONAIRE Ø 150 | 49.13 |
| CTSA4004 | u | TE SIMPLE GALVA 45º SEGMENTADA AUTOCONECTABLE SPIRO VENT CONAIRE Ø 200 | 51.67 |
| CTSA4005 | u | TE SIMPLE GALVA 45º SEGMENTADA AUTOCONECTABLE SPIRO VENT CONAIRE Ø 250 | 57.89 |
| CTSA4006 | u | TE SIMPLE GALVA 45º SEGMENTADA AUTOCONECTABLE SPIRO VENT CONAIRE Ø 300 | 48.74 |
| CTSA4007 | u | TE SIMPLE GALVA 45º SEGMENTADA AUTOCONECTABLE SPIRO VENT CONAIRE Ø 355 | 57.56 |
| CTSA4008 | u | TE SIMPLE GALVA 45º SEGMENTADA AUTOCONECTABLE SPIRO VENT CONAIRE Ø 400 | 62.78 |
| CTSA4009 | u | TE SIMPLE GALVA 45º SEGMENTADA AUTOCONECTABLE SPIRO VENT CONAIRE Ø 450 | 71.81 |
| CTSA4010 | u | TE SIMPLE GALVA 45º SEGMENTADA AUTOCONECTABLE SPIRO VENT CONAIRE Ø 500 | 98.07 |
| CTSA4011 | u | TE SIMPLE GALVA 45º SEGMENTADA AUTOCONECTABLE SPIRO VENT CONAIRE Ø 560 | 110.35 |
| CTSA4012 | u | TE SIMPLE GALVA 45º SEGMENTADA AUTOCONECTABLE SPIRO VENT CONAIRE Ø 600 | 130.15 |

| Código | Descripción | Precio |
|---|---|---|
| CTP001 | TRANSFORMACIÓN BRICOTUB GALVA CONAIRE D=110/100 (material) | 5.75 |
| CTP002 | TRANSFORMACIÓN BRICOTUB GALVA CONAIRE D=125/110 (material) | 5.89 |
| CTP003 | TRANSFORMACIÓN BRICOTUB GALVA CONAIRE D=125/120 (material) | 6.04 |
| CTP004 | TRANSFORMACIÓN BRICOTUB GALVA CONAIRE D=80/100 (material) | 5.67 |

###### 0303010116 ST VENT FLEX

| Código | Descripción | Precio |
|---|---|---|
| CFCLSKY102 | CONDUCTO FLEXIBLE AISLADO M1 ALU SKY AI VENTFLEX CONAIRE 102mm L=10mts (material) | 2.9 |
| CFCLSKY127 | CONDUCTO FLEXIBLE AISLADO M1 ALU SKY AI VENTFLEX CONAIRE 127mm L=10mts (material) | 3.47 |
| CFCLSKY152 | CONDUCTO FLEXIBLE AISLADO M1 ALU SKY AI VENTFLEX CONAIRE 152mm L=10mts (material) | 4.17 |
| CFCLSKY203 | CONDUCTO FLEXIBLE AISLADO M1 ALU SKY AI VENTFLEX CONAIRE 203mm L=10mts (material) | 5.25 |
| CFCLSKY254 | CONDUCTO FLEXIBLE AISLADO M1 ALU SKY AI VENTFLEX CONAIRE 254mm L=10mts (material) | 6.58 |
| CFCLSKY305 | CONDUCTO FLEXIBLE AISLADO M1 ALU SKY AI VENTFLEX CONAIRE 305mm L=10mts (material) | 7.26 |
| CFSKY102 | CONDUCTO FLEXIBLE M1 ALU SKY ST VENTFLEX CONAIRE 102mm L=10mts (material) | 1.07 |
| CFSKY127 | CONDUCTO FLEXIBLE M1 ALU SKY ST VENTFLEX CONAIRE 127mm L=10mts (material) | 1.16 |
| CFSKY152 | CONDUCTO FLEXIBLE M1 ALU SKY ST VENTFLEX CONAIRE 152mm L=10mts (material) | 1.49 |
| CFSKY203 | CONDUCTO FLEXIBLE M1 ALU SKY ST VENTFLEX CONAIRE 203mm L=10mts (material) | 2.07 |
| CFSKY254 | CONDUCTO FLEXIBLE M1 ALU SKY ST VENTFLEX CONAIRE 254mm L=10mts (material) | 2.85 |
| CFSKY305 | CONDUCTO FLEXIBLE M1 ALU SKY ST VENTFLEX CONAIRE 305mm L=10mts (material) | 3.33 |
| CFCOMB102 | CONDUCTO FLEXIBLE PVC COMBI VENTFLEX CONAIRE 102mm L=10mts (material) | 2.75 |
| CFCOMB127 | CONDUCTO FLEXIBLE PVC COMBI VENTFLEX CONAIRE 127mm L=10mts (material) | 3.32 |
| CFCOMB152 | CONDUCTO FLEXIBLE PVC COMBI VENTFLEX CONAIRE 152mm L=10mts (material) | 3.93 |
| CFCOMB203 | CONDUCTO FLEXIBLE PVC COMBI VENTFLEX CONAIRE 203mm L=10mts (material) | 5.02 |
| CFCOMB254 | CONDUCTO FLEXIBLE PVC COMBI VENTFLEX CONAIRE 254mm L=10mts (material) | 6.77 |
| CFCOMB305 | CONDUCTO FLEXIBLE PVC COMBI VENTFLEX CONAIRE 305mm L=10mts (material) | 8.01 |

###### 0303010117 JG VENT FLEX CONEX

###### 03030102 GEOMETRIA RECTANGULAR

###### 0303010201 PIB VENT

| Código | Ud | Descripción | Precio |
|---|---|---|---|
| PIBVENT06 | m² | M2 TRAMO RECTO GALVA PIB VENT 0,6 CONAIRE (material) | 18.28 |
| PIBVENTF06 | m² | M2 FIGURA GALVA PIB VENT 0,6 CONAIRE (material) | 22.8 |
| PIBVENT08 | m² | M2 TRAMO RECTO GALVA PIB VENT 0,8 CONAIRE (material) | 24.19 |
| PIBVENTF08 | m² | M2 FIGURA GALVA PIB VENT 0,8 CONAIRE (material) | 28.87 |
| PIBVENT10 | m² | M2 TRAMO RECTO GALVA PIB VENT 1,0 CONAIRE (material) | 30.11 |
| PIBVENTF10 | m² | M2 FIGURA GALVA PIB VENT 1,0 CONAIRE (material) | 34.93 |
| PIBVECTR06 | m² | M2 TRAMO RECTO GALVA CP PIB VENT 0,6 CONAIRE (material) | 19.46 |
| PIBVECFG06 | m² | M2 FIGURA GALVA CP PIB VENT CONAIRE 0,6 (material) | 28.43 |
| PIBVECTR08 | m² | M2 TRAMO RECTO GALVA CP PIB VENT 0,8 CONAIRE (material) | 25.45 |
| PIBVECFG08 | m² | M2 FIGURA GALVA CP PIB VENT CONAIRE 0,8 (material) | 34.61 |
| PIBVECTR10 | m² | M2 TRAMO RECTO GALVA CP PIB VENT 1,0 CONAIRE (material) | 31.54 |
| PIBVECFG10 | m² | M2 FIGURA GALVA CP PIB VENT 1,0 CONAIRE (material) | 40.85 |

###### 0303010202 PIB INTRAFLEX AL

| Código | Ud | Descripción | Precio |
|---|---|---|---|
| PIBIFA0906 | m² | M2 TRAMO RECTO CONAIRE PIB CLIMA INTRAFLEX AL-9 ESPESOR 0,6 (material) | 45.73 |
| PIBIFA0908 | m² | M2 TRAMO RECTO CONAIRE PIB CLIMA INTRAFLEX AL-9 ESPESOR 0,8 (material) | 51.79 |
| PIBIFA0910 | m² | M2 TRAMO RECTO CONAIRE PIB CLIMA INTRAFLEX AL-9 ESPESOR 1,0 (material) | 57.96 |
| PIBIFA09F06 | m² | M2 FIGURA CONAIRE PIB CLIMA INTRAFLEX AL-9 ESPESOR 0,6 (material) | 58.73 |
| PIBIFA09F08 | m² | M2 FIGURA CONAIRE PIB CLIMA INTRAFLEX AL-9 ESPESOR 0,8 (material) | 64.99 |
| PIBIFA09F10 | m² | M2 FIGURA CONAIRE PIB CLIMA INTRAFLEX AL-9 ESPESOR 1,0 (material) | 71.31 |
| PIBIFA1206 | m² | M2 TRAMO RECTO CONAIRE PIB CLIMA INTRAFLEX AL-13 ESPESOR 0,6 (material) | 50.4 |
| PIBIFA1208 | m² | M2 TRAMO RECTO CONAIRE PIB CLIMA INTRAFLEX AL-13 ESPESOR 0,8 (material) | 56.46 |
| PIBIFA1210 | m² | M2 TRAMO RECTO CONAIRE PIB CLIMA INTRAFLEX AL-13 ESPESOR 1,0 (material) | 62.63 |
| PIBIFA12F06 | m² | M2 FIGURA CONAIRE PIB CLIMA INTRAFLEX AL-13 ESPESOR 0,6 (material) | 63.6 |
| PIBIFA12F08 | m² | M2 FIGURA CONAIRE PIB CLIMA INTRAFLEX AL-13 ESPESOR 0,8 (material) | 69.87 |
| PIBIFA12F10 | m² | M2 FIGURA CONAIRE PIB CLIMA INTRAFLEX AL-13 ESPESOR 1,0 (material) | 76.2 |
| PIBIFA2006 | m² | M2 TRAMO RECTO CONAIRE PIB CLIMA INTRAFLEX AL-19 ESPESOR 0,6 (material) | 54.75 |
| PIBIFA2008 | m² | M2 TRAMO RECTO CONAIRE PIB CLIMA INTRAFLEX AL-19 ESPESOR 0,8 (material) | 60.82 |
| PIBIFA2010 | m² | M2 TRAMO RECTO CONAIRE PIB CLIMA INTRAFLEX AL-19 ESPESOR 1,0 (material) | 66.99 |
| PIBIFA20F06 | m² | M2 FIGURA CONAIRE PIB CLIMA INTRAFLEX AL-19 ESPESOR 0,6 (material) | 68.16 |
| PIBIFA20F08 | m² | M2 FIGURA CONAIRE PIB CLIMA INTRAFLEX AL-19 ESPESOR 0,8 (material) | 74.44 |
| PIBIFA20F10 | m² | M2 FIGURA CONAIRE PIB CLIMA INTRAFLEX AL-19 ESPESOR 1,0 (material) | 80.76 |
| PIBIFA2506 | m² | M2 TRAMO RECTO CONAIRE PIB CLIMA INTRAFLEX AL-25 ESPESOR 0,6 (material) | 61.89 |
| PIBIFA2508 | m² | M2 TRAMO RECTO CONAIRE PIB CLIMA INTRAFLEX AL-25 ESPESOR 0,8 (material) | 67.94 |
| PIBIFA2510 | m² | M2 TRAMO RECTO CONAIRE PIB CLIMA INTRAFLEX AL-25 ESPESOR 1,0 (material) | 74.12 |
| PIBIFA25F06 | m² | M2 FIGURA CONAIRE PIB CLIMA INTRAFLEX AL-25 ESPESOR 0,6 (material) | 75.63 |
| PIBIFA25F08 | m² | M2 FIGURA CONAIRE PIB CLIMA INTRAFLEX AL-25 ESPESOR 0,8 (material) | 81.89 |
| PIBIFA25F10 | m² | M2 FIGURA CONAIRE PIB CLIMA INTRAFLEX AL-25 ESPESOR 1,0 (material) | 88.21 |
| PIBIFA3206 | m² | M2 TRAMO RECTO CONAIRE PIB CLIMA INTRAFLEX AL-32 ESPESOR 0,6 (material) | 70.93 |
| PIBIFA3208 | m² | M2 TRAMO RECTO CONAIRE PIB CLIMA INTRAFLEX AL-32 ESPESOR 0,8 (material) | 76.98 |
| PIBIFA3210 | m² | M2 TRAMO RECTO CONAIRE PIB CLIMA INTRAFLEX AL-32 ESPESOR 1,0 (material) | 83.17 |
| PIBIFA32F06 | m² | M2 FIGURA CONAIRE PIB CLIMA INTRAFLEX AL-32 ESPESOR 0,6 (material) | 85.06 |
| PIBIFA32F08 | m² | M2 FIGURA CONAIRE PIB CLIMA INTRAFLEX AL-32 ESPESOR 0,8 (material) | 91.34 |
| PIBIFA32F10 | m² | M2 FIGURA CONAIRE PIB CLIMA INTRAFLEX AL-32 ESPESOR 1,0 (material) | 97.66 |

###### 0303010203 PIB INTRAFLEX MB

| Código | Ud | Descripción | Precio |
|---|---|---|---|
| PIBIFP0906 | m² | M2 TRAMO RECTO CONAIRE PIB CLIMA INTRAFLEX MB-9 ESPESOR 0,6 (material) | 42.37 |
| PIBIFP09F06 | m² | M2 FIGURA CONAIRE PIB CLIMA INTRAFLEX MB-9 ESPESOR 0,6 (material) | 55.21 |
| PIBIFP0908 | m² | M2 TRAMO RECTO CONAIRE PIB CLIMA INTRAFLEX MB-9 ESPESOR 0,8 (material) | 48.42 |
| PIBIFP09F08 | m² | M2 FIGURA CONAIRE PIB CLIMA INTRAFLEX MB-9 ESPESOR 0,8 (material) | 61.48 |
| PIBIFP0910 | m² | M2 TRAMO RECTO CONAIRE PIB CLIMA INTRAFLEX MB-9 ESPESOR 1,0 (material) | 54.61 |
| PIBIFP09F10 | m² | M2 FIGURA CONAIRE PIB CLIMA INTRAFLEX MB-9 ESPESOR 1,0 (material) | 67.81 |
| PIBIFP1206 | m² | M2 TRAMO RECTO CONAIRE PIB CLIMA INTRAFLEX MB-13 ESPESOR 0,6 (material) | 44.92 |
| PIBIFP1208 | m² | M2 TRAMO RECTO CONAIRE PIB CLIMA INTRAFLEX MB-13 ESPESOR 0,8 (material) | 50.97 |
| PIBIFP1210 | m² | M2 TRAMO RECTO CONAIRE PIB CLIMA INTRAFLEX MB-13 ESPESOR 1,0 (material) | 57.16 |
| PIBIFP12F06 | m² | M2 FIGURA CONAIRE PIB CLIMA INTRAFLEX MB-13 ESPESOR 0,6 (material) | 57.86 |
| PIBIFP12F08 | m² | M2 FIGURA CONAIRE PIB CLIMA INTRAFLEX MB-13 ESPESOR 0,8 (material) | 64.15 |
| PIBIFP12F10 | m² | M2 FIGURA CONAIRE PIB CLIMA INTRAFLEX MB-13 ESPESOR 1,0 (material) | 70.47 |
| PIBIFP2006 | m² | M2 TRAMO RECTO CONAIRE PIB CLIMA INTRAFLEX MB-19 ESPESOR 0,6 (material) | 51.48 |
| PIBIFP2008 | m² | M2 TRAMO RECTO CONAIRE PIB CLIMA INTRAFLEX MB-19 ESPESOR 0,8 (material) | 57.55 |
| PIBIFP2010 | m² | M2 TRAMO RECTO CONAIRE PIB CLIMA INTRAFLEX MB-19 ESPESOR 1,0 (material) | 63.72 |
| PIBIFP20F06 | m² | M2 FIGURA CONAIRE PIB CLIMA INTRAFLEX MB-19 ESPESOR 0,6 (material) | 64.73 |
| PIBIFP20F08 | m² | M2 FIGURA CONAIRE PIB CLIMA INTRAFLEX MB-19 ESPESOR 0,8 (material) | 71 |
| PIBIFP20F10 | m² | M2 FIGURA CONAIRE PIB CLIMA INTRAFLEX MB-19 ESPESOR 1,0 (material) | 77.34 |
| PIBIFP2506 | m² | M2 TRAMO RECTO CONAIRE PIB CLIMA INTRAFLEX MB-25 ESPESOR 0,6 (material) | 60.24 |
| PIBIFP2508 | m² | M2 TRAMO RECTO CONAIRE PIB CLIMA INTRAFLEX MB-25 ESPESOR 0,8 (material) | 66.29 |
| PIBIFP2510 | m² | M2 TRAMO RECTO CONAIRE PIB CLIMA INTRAFLEX MB-25 ESPESOR 1,0 (material) | 72.48 |
| PIBIFP25F06 | m² | M2 FIGURA CONAIRE PIB CLIMA INTRAFLEX MB-25 ESPESOR 0,6 (material) | 73.9 |
| PIBIFP25F08 | m² | M2 FIGURA CONAIRE PIB CLIMA INTRAFLEX MB-25 ESPESOR 0,8 (material) | 80.15 |
| PIBIFP25F10 | m² | M2 FIGURA CONAIRE PIB CLIMA INTRAFLEX MB-25 ESPESOR 1,0 (material) | 86.5 |
| PIBIFP3206 | m² | M2 TRAMO RECTO CONAIRE PIB CLIMA INTRAFLEX MB-32 ESPESOR 0,6 (material) | 66.72 |
| PIBIFP3208 | m² | M2 TRAMO RECTO CONAIRE PIB CLIMA INTRAFLEX MB-32 ESPESOR 0,8 (material) | 72.79 |
| PIBIFP3210 | m² | M2 TRAMO RECTO CONAIRE PIB CLIMA INTRAFLEX MB-32 ESPESOR 1,0 (material) | 78.96 |
| PIBIFP32F06 | m² | M2 FIGURA CONAIRE PIB CLIMA INTRAFLEX MB-32 ESPESOR 0,6 (material) | 80.68 |
| PIBIFP32F08 | m² | M2 FIGURA CONAIRE PIB CLIMA INTRAFLEX MB-32 ESPESOR 0,8 (material) | 86.95 |
| PIBIFP32F10 | m² | M2 FIGURA CONAIRE PIB CLIMA INTRAFLEX MB-32 ESPESOR 1,0 (material) | 93.27 |

###### 0303010204 PIB COVER

###### 030301020401 EXTRACOVER 30

| Código | Ud | Descripción | Precio |
|---|---|---|---|
| PIBECV3006 | m² | M2 TRAMO RECTO CONAIRE PIB CLIMA EXTRAVER 30 ESPESOR 0,6 (material) | 33.7 |
| PIBECV3008 | m² | M2 TRAMO RECTO CONAIRE PIB CLIMA EXTRAVER 30 ESPESOR 0,8 (material) | 38.99 |
| PIBECV3010 | m² | M2 TRAMO RECTO CONAIRE PIB CLIMA EXTRAVER 30 ESPESOR 1,0 (material) | 44.51 |
| PIBECV30F06 | m² | M2 FIGURA CONAIRE PIB CLIMA EXTRAVER 30 ESPESOR 0,6 (material) | 47.82 |
| PIBECV30F08 | m² | M2 FIGURA CONAIRE PIB CLIMA EXTRAVER 30 ESPESOR 0,8 (material) | 52.74 |
| PIBECV30F10 | m² | M2 FIGURA CONAIRE PIB CLIMA EXTRAVER 30 ESPESOR 1,0 (material) | 57.91 |

###### 030301020402 EXTRACOVER 50

| Código | Ud | Descripción | Precio |
|---|---|---|---|
| PIBECV5006 | m² | M2 TRAMO RECTO CONAIRE PIB CLIMA EXTRACOVER 50 ESPESOR 0,6 (material) | 32.61 |
| PIBECV50F06 | m² | M2 FIGURA CONAIRE PIB CLIMA EXTRACOVER 50 ESPESOR 0,6 (material) | 46.59 |
| PIBECV5008 | m² | M2 TRAMO RECTO CONAIRE PIB CLIMA EXTRACOVER 50 ESPESOR 0,8 (material) | 37.88 |
| PIBECV50F08 | m² | M2 FIGURA CONAIRE PIB CLIMA EXTRACOVER 50 ESPESOR 0,8 (material) | 51.51 |
| PIBECV5010 | m² | M2 TRAMO RECTO CONAIRE PIB CLIMA EXTRACOVER 50 ESPESOR 1,0 (material) | 43.42 |
| PIBECV50F10 | m² | M2 FIGURA CONAIRE PIB CLIMA EXTRACOVER 50 ESPESOR 1,0 (material) | 56.68 |

###### 0303010205 PIB EXTRAFLEX AL

| Código | Ud | Descripción | Precio |
|---|---|---|---|
| PIBEFA0906 | m² | M2 TRAMO RECTO CONAIRE PIB CLIMA EXTRAFLEX AL-9 ESPESOR 0,6 (material) | 52.46 |
| PIBEFA09F06 | m² | M2 FIGURA CONAIRE PIB CLIMA EXTRAFLEX AL-9 ESPESOR 0,6 (material) | 70.69 |
| PIBEFA0908 | m² | M2 TRAMO RECTO CONAIRE PIB CLIMA EXTRAFLEX AL-9 ESPESOR 0,8 (material) | 58.54 |
| PIBEFA09F08 | m² | M2 FIGURA CONAIRE PIB CLIMA EXTRAFLEX AL-9 ESPESOR 0,8 (material) | 76.53 |
| PIBEFA0910 | m² | M2 TRAMO RECTO CONAIRE PIB CLIMA EXTRAFLEX AL-9 ESPESOR 1,0 (material) | 64.82 |
| PIBEFA09F10 | m² | M2 FIGURA CONAIRE PIB CLIMA EXTRAFLEX AL-9 ESPESOR 1,0 (material) | 82.58 |
| PIBEFA1206 | m² | M2 TRAMO RECTO CONAIRE PIB CLIMA EXTRAFLEX AL-13 ESPESOR 0,6 (material) | 57.32 |
| PIBEFA12F06 | m² | M2 FIGURA CONAIRE PIB CLIMA EXTRAFLEX AL-13 ESPESOR 0,6 (material) | 76.01 |
| PIBEFA1208 | m² | M2 TRAMO RECTO CONAIRE PIB CLIMA EXTRAFLEX AL-13 ESPESOR 0,8 (material) | 63.39 |
| PIBEFA12F08 | m² | M2 FIGURA CONAIRE PIB CLIMA EXTRAFLEX AL-13 ESPESOR 0,8 (material) | 81.85 |
| PIBEFA1210 | m² | M2 TRAMO RECTO CONAIRE PIB CLIMA EXTRAFLEX AL-13 ESPESOR 1,0 (material) | 69.67 |
| PIBEFA12F10 | m² | M2 FIGURA CONAIRE PIB CLIMA EXTRAFLEX AL-13 ESPESOR 1,0 (material) | 87.91 |
| PIBEFA2006 | m² | M2 TRAMO RECTO CONAIRE PIB CLIMA EXTRAFLEX AL-19 ESPESOR 0,6 (material) | 61.87 |
| PIBEFA20F06 | m² | M2 FIGURA CONAIRE PIB CLIMA EXTRAFLEX AL-19 ESPESOR 0,6 (material) | 81 |
| PIBEFA2008 | m² | M2 TRAMO RECTO CONAIRE PIB CLIMA EXTRAFLEX AL-19 ESPESOR 0,8 (material) | 67.94 |
| PIBEFA20F08 | m² | M2 FIGURA CONAIRE PIB CLIMA EXTRAFLEX AL-19 ESPESOR 0,8 (material) | 86.83 |
| PIBEFA2010 | m² | M2 TRAMO RECTO CONAIRE PIB CLIMA EXTRAFLEX AL-19 ESPESOR 1,0 (material) | 74.22 |
| PIBEFA20F10 | m² | M2 FIGURA CONAIRE PIB CLIMA EXTRAFLEX AL-19 ESPESOR 1,0 (material) | 92.89 |
| PIBEFA2506 | m² | M2 TRAMO RECTO CONAIRE PIB CLIMA EXTRAFLEX AL-25 ESPESOR 0,6 (material) | 69.28 |
| PIBEFA25F06 | m² | M2 FIGURA CONAIRE PIB CLIMA EXTRAFLEX AL-25 ESPESOR 0,6 (material) | 89.12 |
| PIBEFA2508 | m² | M2 TRAMO RECTO CONAIRE PIB CLIMA EXTRAFLEX AL-25 ESPESOR 0,8 (material) | 75.37 |
| PIBEFA25F08 | m² | M2 FIGURA CONAIRE PIB CLIMA EXTRAFLEX AL-25 ESPESOR 0,8 (material) | 94.96 |
| PIBEFA2510 | m² | M2 TRAMO RECTO CONAIRE PIB CLIMA EXTRAFLEX AL-25 ESPESOR 1,0 (material) | 81.64 |
| PIBEFA25F10 | m² | M2 FIGURA CONAIRE PIB CLIMA EXTRAFLEX AL-25 ESPESOR 1,0 (material) | 101.03 |
| PIBEFA3206 | m² | M2 TRAMO RECTO CONAIRE PIB CLIMA EXTRAFLEX AL-32 ESPESOR 0,6 (material) | 106.54 |
| PIBEFA32F06 | m² | M2 FIGURA CONAIRE PIB CLIMA EXTRAFLEX AL-32 ESPESOR 0,6 (material) | 99.42 |
| PIBEFA3208 | m² | M2 TRAMO RECTO CONAIRE PIB CLIMA EXTRAFLEX AL-32 ESPESOR 0,8 (material) | 84.78 |
| PIBEFA32F08 | m² | M2 FIGURA CONAIRE PIB CLIMA EXTRAFLEX AL-32 ESPESOR 0,8 (material) | 105.26 |
| PIBEFA3210 | m² | M2 TRAMO RECTO CONAIRE PIB CLIMA EXTRAFLEX AL-32 ESPESOR 1,0 (material) | 91.06 |
| PIBEFA32F10 | m² | M2 FIGURA CONAIRE PIB CLIMA EXTRAFLEX AL-32 ESPESOR 1,0 (material) | 111.33 |

###### 0303010206 PIB EXTRAFLEX MB

| Código | Ud | Descripción | Precio |
|---|---|---|---|
| PIBEFP0906 | m² | M2 TRAMO RECTO CONAIRE PIB CLIMA EXTRAFLEX MB-9 ESPESOR 0,6 (material) | 48.96 |
| PIBEFP09F06 | m² | M2 FIGURA CONAIRE PIB CLIMA EXTRAFLEX MB-9 ESPESOR 0,6 (material) | 66.86 |
| PIBEFP0908 | m² | M2 TRAMO RECTO CONAIRE PIB CLIMA EXTRAFLEX MB-9 ESPESOR 0,8 (material) | 55.03 |
| PIBEFP09F08 | m² | M2 FIGURA CONAIRE PIB CLIMA EXTRAFLEX MB-9 ESPESOR 0,8 (material) | 72.7 |
| PIBEFP0910 | m² | M2 TRAMO RECTO CONAIRE PIB CLIMA EXTRAFLEX MB-9 ESPESOR 1,0 (material) | 61.32 |
| PIBEFP09F10 | m² | M2 FIGURA CONAIRE PIB CLIMA EXTRAFLEX MB-9 ESPESOR 1,0 (material) | 78.76 |
| PIBEFP1206 | m² | M2 TRAMO RECTO CONAIRE PIB CLIMA EXTRAFLEX MB-13 ESPESOR 0,6 (material) | 51.62 |
| PIBEFP12F06 | m² | M2 FIGURA CONAIRE PIB CLIMA EXTRAFLEX MB-13 ESPESOR 0,6 (material) | 69.76 |
| PIBEFP1208 | m² | M2 TRAMO RECTO CONAIRE PIB CLIMA EXTRAFLEX MB-13 ESPESOR 0,8 (material) | 57.69 |
| PIBEFP12F08 | m² | M2 FIGURA CONAIRE PIB CLIMA EXTRAFLEX MB-13 ESPESOR 0,8 (material) | 75.6 |
| PIBEFP1210 | m² | M2 TRAMO RECTO CONAIRE PIB CLIMA EXTRAFLEX MB-13 ESPESOR 1,0 (material) | 63.98 |
| PIBEFP12F10 | m² | M2 FIGURA CONAIRE PIB CLIMA EXTRAFLEX MB-13 ESPESOR 1,0 (material) | 81.67 |
| PIBEFP2006 | m² | M2 TRAMO RECTO CONAIRE PIB CLIMA EXTRAFLEX MB-19 ESPESOR 0,6 (material) | 58.46 |
| PIBEFP20F06 | m² | M2 FIGURA CONAIRE PIB CLIMA EXTRAFLEX MB-19 ESPESOR 0,6 (material) | 77.25 |
| PIBEFP2008 | m² | M2 TRAMO RECTO CONAIRE PIB CLIMA EXTRAFLEX MB-19 ESPESOR 0,8 (material) | 64.53 |
| PIBEFP20F08 | m² | M2 FIGURA CONAIRE PIB CLIMA EXTRAFLEX MB-19 ESPESOR 0,8 (material) | 83.09 |
| PIBEFP2010 | m² | M2 TRAMO RECTO CONAIRE PIB CLIMA EXTRAFLEX MB-19 ESPESOR 1,0 (material) | 70.82 |
| PIBEFP20F10 | m² | M2 FIGURA CONAIRE PIB CLIMA EXTRAFLEX MB-19 ESPESOR 1,0 (material) | 89.15 |
| PIBEFP2506 | m² | M2 TRAMO RECTO CONAIRE PIB CLIMA EXTRAFLEX MB-25 ESPESOR 0,6 (material) | 67.58 |
| PIBEFP25F06 | m² | M2 FIGURA CONAIRE PIB CLIMA EXTRAFLEX MB-25 ESPESOR 0,6 (material) | 87.23 |
| PIBEFP2508 | m² | M2 TRAMO RECTO CONAIRE PIB CLIMA EXTRAFLEX MB-25 ESPESOR 0,8 (material) | 73.65 |
| PIBEFP25F08 | m² | M2 FIGURA CONAIRE PIB CLIMA EXTRAFLEX MB-25 ESPESOR 0,8 (material) | 93.09 |
| PIBEFP2510 | m² | M2 TRAMO RECTO CONAIRE PIB CLIMA EXTRAFLEX MB-25 ESPESOR 1,0 (material) | 79.93 |
| PIBEFP25F10 | m² | M2 FIGURA CONAIRE PIB CLIMA EXTRAFLEX MB-25 ESPESOR 1,0 (material) | 99.14 |
| PIBEFP3206 | m² | M2 TRAMO RECTO CONAIRE PIB CLIMA EXTRAFLEX MB-32 ESPESOR 0,6 (material) | 67.93 |
| PIBEFP32F06 | m² | M2 FIGURA CONAIRE PIB CLIMA EXTRAFLEX MB-32 ESPESOR 0,6 (material) | 74.32 |
| PIBEFP3208 | m² | M2 TRAMO RECTO CONAIRE PIB CLIMA EXTRAFLEX MB-32 ESPESOR 0,8 (material) | 94.64 |
| PIBEFP32F08 | m² | M2 FIGURA CONAIRE PIB CLIMA EXTRAFLEX MB-32 ESPESOR 0,8 (material) | 80.4 |
| PIBEFP3210 | m² | M2 TRAMO RECTO CONAIRE PIB CLIMA EXTRAFLEX MB-32 ESPESOR 1,0 (material) | 100.48 |
| PIBEFP32F10 | m² | M2 FIGURA CONAIRE PIB CLIMA EXTRAFLEX MB-32 ESPESOR 1,0 (material) | 86.68 |

###### 0303010207 PIB FIRE MS

| Código | Ud | Descripción | Precio |
|---|---|---|---|
| PIBFIREMS | m² | M2 TRAMO RECTO GALVA PIB FIRE MS CONAIRE (material) | 24.96 |
| PIBFIREMSF | m² | M2 FIGURA GALVA PIB FIRE MS CONAIRE (material) | 29.77 |
| PIBFIRECTR08 | m² | M2 TRAMO RECTO GALVA PIB FIRE MS CP CONAIRE (material) | 26.33 |
| PIBFIRECFG08 | m² | M2 FIGURA GALVA PIB FIRE MS CP CONAIRE (material) | 35.77 |

###### 0303010208 PIB FIRE PROTECT S

###### PIBFISAL30 30 mm

| Código | Ud | Descripción | Precio |
|---|---|---|---|
| PIBFISAL30L4 | m² | M2 TRAMO RECTO PIB FIRE PROTECT S-30 L400 CONAIRE (material) | 45 |
| PIBFISALF30L4 | m² | M2 FIGURA PIB FIRE PROTECT S-30 L400 CONAIRE (material) | 45 |
| PIBFISAL30L7 | m² | M2 TRAMO RECTO PIB FIRE PROTECT S-30 L700 CONAIRE (material) | 45 |
| PIBFISALF30L7 | m² | M2 FIGURA PIB FIRE PROTECT S-30 L700 CONAIRE (material) | 45 |
| PIBFISAL30L10 | m² | M2 TRAMO RECTO PIB FIRE PROTECT S-30 L1000 CONAIRE (material) | 45 |
| PIBFISALF30L10 | m² | M2 FIGURA PIB FIRE PROTECT S-30 L1000 CONAIRE (material) | 45 |
| PIBFISAL30L12 | m² | M2 TRAMO RECTO PIB FIRE PROTECT S-30 L1250 CONAIRE (material) | 45 |
| PIBFISALF30L12 | m² | M2 FIGURA PIB FIRE PROTECT S-30 L1250 CONAIRE (material) | 45 |

###### PIBFISAL40 40 mm

| Código | Ud | Descripción | Precio |
|---|---|---|---|
| PIBFISAL40L4 | m² | M2 TRAMO RECTO PIB FIRE PROTECT S-40 L400 CONAIRE (material) | 45 |
| PIBFISALF40L4 | m² | M2 FIGURA PIB FIRE PROTECT S-40 L400 CONAIRE (material) | 45 |
| PIBFISAL40L7 | m² | M2 TRAMO RECTO PIB FIRE PROTECT S-40 L700 CONAIRE (material) | 45 |
| PIBFISALF40L7 | m² | M2 FIGURA PIB FIRE PROTECT S-40 L700 CONAIRE (material) | 45 |
| PIBFISAL40L10 | m² | M2 TRAMO RECTO PIB FIRE PROTECT S-40 L1000 CONAIRE (material) | 45 |
| PIBFISALF40L10 | m² | M2 FIGURA PIB FIRE PROTECT S-40 L1000 CONAIRE (material) | 45 |
| PIBFISAL40L12 | m² | M2 TRAMO RECTO PIB FIRE PROTECT S-40 L1250 CONAIRE (material) | 45 |
| PIBFISALF40L12 | m² | M2 FIGURA PIB FIRE PROTECT S-40 L1250 CONAIRE (material) | 45 |

###### PIBFISAL60 60 mm

| Código | Ud | Descripción | Precio |
|---|---|---|---|
| PIBFISAL60L4 | m² | M2 TRAMO RECTO PIB FIRE PROTECT S-60 L400 CONAIRE (material) | 45 |
| PIBFISALF60L4 | m² | M2 FIGURA PIB FIRE PROTECT S-60 L400 CONAIRE (material) | 45 |
| PIBFISAL60L7 | m² | M2 TRAMO RECTO PIB FIRE PROTECT S-60 L700 CONAIRE (material) | 45 |
| PIBFISALF60L7 | m² | M2 FIGURA PIB FIRE PROTECT S-60 L700 CONAIRE (material) | 45 |
| PIBFISAL60L10 | m² | M2 TRAMO RECTO PIB FIRE PROTECT S-60 L1000 CONAIRE (material) | 45 |
| PIBFISALF60L10 | m² | M2 FIGURA PIB FIRE PROTECT S-60 L1000 CONAIRE (material) | 45 |
| PIBFISAL60L12 | m² | M2 TRAMO RECTO PIB FIRE PROTECT S-60 L1250 CONAIRE (material) | 45 |
| PIBFISALF60L12 | m² | M2 FIGURA PIB FIRE PROTECT S-60 L1250 CONAIRE (material) | 45 |

###### PIBFISAL70 70 mm

| Código | Ud | Descripción | Precio |
|---|---|---|---|
| PIBFISAL70L4 | m² | M2 TRAMO RECTO PIB FIRE PROTECT S-70 L400 CONAIRE (material) | 45 |
| PIBFISALF70L4 | m² | M2 FIGURA PIB FIRE PROTECT S-70 L400 CONAIRE (material) | 45 |
| PIBFISAL70L7 | m² | M2 TRAMO RECTO PIB FIRE PROTECT S-70 L700 CONAIRE (material) | 45 |
| PIBFISALF70L7 | m² | M2 FIGURA PIB FIRE PROTECT S-70 L700 CONAIRE (material) | 45 |
| PIBFISAL70L10 | m² | M2 TRAMO RECTO PIB FIRE PROTECT S-70 L1000 CONAIRE (material) | 45 |
| PIBFISALF70L10 | m² | M2 FIGURA PIB FIRE PROTECT S-70 L1000 CONAIRE (material) | 45 |
| PIBFISAL70L12 | m² | M2 TRAMO RECTO PIB FIRE PROTECT S-70 L1250 CONAIRE (material) | 45 |
| PIBFISALF70L12 | m² | M2 FIGURA PIB FIRE PROTECT S-70 L1250 CONAIRE (material) | 45 |

###### PIBFISAL80 80 mm

| Código | Ud | Descripción | Precio |
|---|---|---|---|
| PIBFISAL80L4 | m² | M2 TRAMO RECTO PIB FIRE PROTECT S-80 L400 CONAIRE (material) | 45 |
| PIBFISALF80L4 | m² | M2 FIGURA PIB FIRE PROTECT S-80 L400 CONAIRE (material) | 45 |
| PIBFISAL80L7 | m² | M2 TRAMO RECTO PIB FIRE PROTECT S-80 L700 CONAIRE (material) | 45 |
| PIBFISALF80L7 | m² | M2 FIGURA PIB FIRE PROTECT S-80 L700 CONAIRE (material) | 45 |
| PIBFISAL80L10 | m² | M2 TRAMO RECTO PIB FIRE PROTECT S-80 L1000 CONAIRE (material) | 45 |
| PIBFISALF80L10 | m² | M2 FIGURA PIB FIRE PROTECT S-80 L1000 CONAIRE (material) | 45 |
| PIBFISAL80L12 | m² | M2 TRAMO RECTO PIB FIRE PROTECT S-80 L1250 CONAIRE (material) | 45 |
| PIBFISALF80L12 | m² | M2 FIGURA PIB FIRE PROTECT S-80 L1250 CONAIRE (material) | 45 |

###### PIBFISAL90 90 mm

| Código | Ud | Descripción | Precio |
|---|---|---|---|
| PIBFISAL90L4 | m² | M2 TRAMO RECTO PIB FIRE PROTECT S-90 L400 CONAIRE (material) | 45 |
| PIBFISALF90L4 | m² | M2 FIGURA PIB FIRE PROTECT S-90 L400 CONAIRE (material) | 45 |
| PIBFISAL90L7 | m² | M2 TRAMO RECTO PIB FIRE PROTECT S-90 L700 CONAIRE (material) | 45 |
| PIBFISALF90L7 | m² | M2 FIGURA PIB FIRE PROTECT S-90 L700 CONAIRE (material) | 45 |
| PIBFISAL90L10 | m² | M2 TRAMO RECTO PIB FIRE PROTECT S-90 L1000 CONAIRE (material) | 45 |
| PIBFISALF90L10 | m² | M2 FIGURA PIB FIRE PROTECT S-90 L1000 CONAIRE (material) | 45 |
| PIBFISAL90L12 | m² | M2 TRAMO RECTO PIB FIRE PROTECT S-90 L1250 CONAIRE (material) | 45 |
| PIBFISALF90L12 | m² | M2 FIGURA PIB FIRE PROTECT S-90 L1250 CONAIRE (material) | 45 |

###### PIBFISAL100 100 mm

| Código | Ud | Descripción | Precio |
|---|---|---|---|
| PIBFISAL100L4 | m² | M2 TRAMO RECTO PIB FIRE PROTECT S-100 L400 CONAIRE (material) | 45 |
| PIBFISALF100L4 | m² | M2 FIGURA PIB FIRE PROTECT S-100 L400 CONAIRE (material) | 45 |
| PIBFISAL100L7 | m² | M2 TRAMO RECTO PIB FIRE PROTECT S-100 L700 CONAIRE (material) | 45 |
| PIBFISALF100L7 | m² | M2 FIGURA PIB FIRE PROTECT S-100 L700 CONAIRE (material) | 45 |
| PIBFISAL100L10 | m² | M2 TRAMO RECTO PIB FIRE PROTECT S-100 L1000 CONAIRE (material) | 45 |
| PIBFISALF100L10 | m² | M2 FIGURA PIB FIRE PROTECT S-100 L1000 CONAIRE (material) | 45 |
| PIBFISAL100L12 | m² | M2 TRAMO RECTO PIB FIRE PROTECT S-100 L1250 CONAIRE (material) | 45 |
| PIBFISALF100L12 | m² | M2 FIGURA PIB FIRE PROTECT S-100 L1250 CONAIRE (material) | 45 |

###### 0303010209 PIB SONOCLIMA

| Código | Ud | Descripción | Precio |
|---|---|---|---|
| PIBSC06 | m² | M2 TRAMO RECTO GALVA PIB SONOCLIMA 0,6 CONAIRE (material) | 53.16 |
| PIBSCF06 | m² | M2 FIGURA GALVA PIB SONOCLIMA 0,6 CONAIRE (material) | 70.43 |
| PIBSC08 | m² | M2 TRAMO RECTO GALVA PIB SONOCLIMA 0,8 CONAIRE (material) | 59.82 |
| PIBSCF08 | m² | M2 FIGURA GALVA PIB SONOCLIMA 0,8 CONAIRE (material) | 77.3 |
| PIBSC10 | m² | M2 TRAMO RECTO GALVA PIB SONOCLIMA 1,0 CONAIRE (material) | 66.59 |
| PIBSCF10 | m² | M2 FIGURA GALVA PIB SONOCLIMA 1,0 CONAIRE (material) | 84.23 |
| PIBSC2506 | m² | M2 TRAMO RECTO GALVA PIB SONOCLIMA 25 0,6 CONAIRE (material) | 47.32 |
| PIBSC25F06 | m² | M2 FIGURA GALVA PIB SONOCLIMA 25 0,6 CONAIRE (material) | 64.28 |
| PIBSC2508 | m² | M2 TRAMO RECTO GALVA PIB SONOCLIMA 25 0,8 CONAIRE (material) | 53.89 |
| PIBSC25F08 | m² | M2 FIGURA GALVA PIB SONOCLIMA 25 0,8 CONAIRE (material) | 71.04 |
| PIBSC2510 | m² | M2 TRAMO RECTO GALVA PIB SONOCLIMA 25 1,0 CONAIRE (material) | 60.57 |
| PIBSC25F10 | m² | M2 FIGURA GALVA PIB SONOCLIMA 25 1,0 CONAIRE (material) | 77.88 |

###### 0303010210 PVD VENT

| Código | Ud | Descripción | Precio |
|---|---|---|---|
| PVDST06 | m² | M2 TRAMO RECTO GALVA PVD VENT 0,6 CONAIRE (material) | 16.58 |
| PVDSTF06 | m² | M2 FIGURA GALVA PVD VENT 0,6 CONAIRE (material) | 22.33 |
| PVDST08 | m² | M2 TRAMO RECTO GALVA PVD VENT 0,8 CONAIRE (material) | 21.96 |
| PVDSTF08 | m² | M2 FIGURA GALVA PVD VENT 0,8 CONAIRE (material) | 28.4 |
| PVDST10 | m² | M2 TRAMO RECTO GALVA PVD VENT 1,0 CONAIRE (material) | 27.34 |
| PVDSTF10 | m² | M2 FIGURA GALVA PVD VENT 1,0 CONAIRE (material) | 34.47 |
| PVDCTR06 | m² | M2 TRAMO RECTO GALVA CP PVD VENT 0,6 CONAIRE (material) | 17.49 |
| PVDCFG06 | m² | M2 FIGURA GALVA CP PVD VENT CONAIRE 0,6 (material) | 27.07 |
| PVDCTR08 | m² | M2 TRAMO RECTO GALVA CP PVD VENT 0,8 CONAIRE (material) | 22.98 |
| PVDCFG08 | m² | M2 FIGURA GALVA CP PVD VENT CONAIRE 0,8 (material) | 33.14 |
| PVDCTR10 | m² | M2 TRAMO RECTO GALVA CP PVD VENT 1,0 CONAIRE (material) | 28.52 |
| PVDCFG10 | m² | M2 FIGURA GALVA CP PVD VENT 1,0 CONAIRE (material) | 39.19 |

###### 0303010211 PVD FIRE

| Código | Ud | Descripción | Precio |
|---|---|---|---|
| PVDFIREMS | m² | M2 TRAMO RECTO GALVA PVD FIRE MS CONAIRE (material) | 22.63 |
| PVDFIREMSF | m² | M2 FIGURA GALVA PVD FIRE MS CONAIRE (material) | 29.28 |
| PVDFIRECTR10 | m² | M2 TRAMO RECTO GALVA PVD FIRE MS CP CONAIRE (material) | 23.83 |
| PVDFIRECFG10 | m² | M2 FIGURA GALVA PVD FIRE MS CP CONAIRE (material) | 34.23 |

###### 0303010212 PIB COVER HIGIENICO

| Código | Ud | Descripción | Precio |
|---|---|---|---|
| PIBECVH5006 | u | M2 TRAMO RECTO CONAIRE MOD.PIB CLIMA ECVH-50 EXTRACOVER ESPESOR 0,6 (material) | 42.62 |
| PIBECVH50F06 | u | M2 FIGURA CONAIRE MOD.PIB CLIMA ECVH-50 EXTRACOVER ESPESOR 0,6 (material) | 59.47 |
| PIBECVH5008 | u | M2 TRAMO RECTO CONAIRE MOD.PIB CLIMA ECVH-50 EXTRACOVER ESPESOR 0,8 (material) | 43.17 |
| PIBECVH50F08 | u | M2 FIGURA CONAIRE MOD.PIB CLIMA ECVH-50 EXTRACOVER ESPESOR 0,8 (material) | 59.48 |
| PIBECVH5010 | u | M2 TRAMO RECTO CONAIRE MOD.PIB CLIMA ECVH-50 EXTRACOVER ESPESOR 1,0 (material) | 45.33 |
| PIBECVH50F10 | u | M2 FIGURA CONAIRE MOD.PIB CLIMA ECVH-50 EXTRACOVER ESPESOR 1,0 (material) | 61.14 |
| PIBECVH3006 | u | M2 TRAMO RECTO CONAIRE MOD.PIB CLIMA ECVH-30 EXTRACOVER ESPESOR 0,6 (material) | 43.72 |
| PIBECVH30F06 | u | M2 FIGURA CONAIRE MOD.PIB CLIMA ECVH-30 EXTRACOVER ESPESOR 0,6 (material) | 60.71 |
| PIBECVH3008 | u | M2 TRAMO RECTO CONAIRE MOD.PIB CLIMA ECVH-30 EXTRACOVER ESPESOR 0,8 (material) | 44.27 |
| PIBECVH30F08 | u | M2 FIGURA CONAIRE MOD.PIB CLIMA ECVH-30 EXTRACOVER ESPESOR 0,8 (material) | 60.72 |
| PIBECVH3010 | u | M2 TRAMO RECTO CONAIRE MOD.PIB CLIMA ECVH-30 EXTRACOVER ESPESOR 1,0 (material) | 46.43 |
| PIBECVH30F10 | u | M2 FIGURA CONAIRE MOD.PIB CLIMA ECVH-30 EXTRACOVER ESPESOR 1,0 (material) | 62.38 |

###### 0303010213 ST MINIVENT

| Código | Ud | Descripción | Precio |
|---|---|---|---|
| RMC752012 | u | CONDUCTO RECTANGULAR GALVA SERIE 150 CONAIRE MINI VENT 75X200 L= 1,20 m (material) | 21.03 |
| RMC752014 | u | CONDUCTO RECTANGULAR GALVA SERIE 150 CONAIRE MINI VENT 75X200 L= 1,48 m (material) | 21.87 |
| RMC752512 | u | CONDUCTO RECTANGULAR GALVA SERIE 150 CONAIRE MINI VENT 75X250 L= 1,20 m (material) | 23.34 |
| RMC752514 | u | CONDUCTO RECTANGULAR GALVA SERIE 150 CONAIRE MINI VENT 75X250 L= 1,48 m (material) | 24.19 |
| RMC902512 | u | CONDUCTO RECTANGULAR GALVA SERIE 200 CONAIRE MINI VENT 90X250 L= 1,20 m (material) | 25.21 |
| RMC902514 | u | CONDUCTO RECTANGULAR GALVA SERIE 200 CONAIRE MINI VENT 90X250 L= 1,48 m (material) | 26.07 |
| RMC903012 | u | CONDUCTO RECTANGULAR GALVA SERIE 200 CONAIRE MINI VENT 90X300 L= 1,20 m (material) | 26.85 |
| RMC903014 | u | CONDUCTO RECTANGULAR GALVA SERIE 200 CONAIRE MINI VENT 90X300 L= 1,48 m (material) | 27.73 |
| RMCH457520 | u | CODO RECTANGULAR GALVA HORIZONTAL 45º SERIE 150 CONAIRE MINI VENT 75X200 (material) | 8.13 |
| RMCH457525 | u | CODO RECTANGULAR GALVA HORIZONTAL 45º SERIE 150 CONAIRE MINI VENT 75X250 (material) | 9.02 |
| RMCH459025 | u | CODO RECTANGULAR GALVA HORIZONTAL 45º SERIE 200 CONAIRE MINI VENT 90X250 (material) | 9.37 |
| RMCH459030 | u | CODO RECTANGULAR GALVA HORIZONTAL 45º SERIE 200 CONAIRE MINI VENT 90X300 (material) | 9.97 |
| RMCV457520 | u | CODO RECTANGULAR GALVA VERTICAL 45º SERIE 150 CONAIRE MINI VENT 75X200 (material) | 7.14 |
| RMCV457525 | u | CODO RECTANGULAR GALVA VERTICAL 45º SERIE 150 CONAIRE MINI VENT 75X250 (material) | 8.15 |
| RMCV459025 | u | CODO RECTANGULAR GALVA VERTICAL 45º SERIE 200 CONAIRE MINI VENT 90X250 (material) | 9.13 |
| RMCV459030 | u | CODO RECTANGULAR GALVA VERTICAL 45º SERIE 200 CONAIRE MINI VENT 90X300 (material) | 9.92 |
| RMCH907520 | u | CODO RECTANGULAR GALVA HORIZONTAL 90º SERIE 150 CONAIRE MINI VENT 75X200 (material) | 8.97 |
| RMCH907525 | u | CODO RECTANGULAR GALVA HORIZONTAL 90º SERIE 150 CONAIRE MINI VENT 75X250 (material) | 10.78 |
| RMCH909025 | u | CODO RECTANGULAR GALVA HORIZONTAL 90º SERIE 200 CONAIRE MINI VENT 90X250 (material) | 11.05 |
| RMCH909030 | u | CODO RECTANGULAR GALVA HORIZONTAL 90º SERIE 200 CONAIRE MINI VENT 90X300 (material) | 12.74 |
| RMCV907520 | u | CODO RECTANGULAR GALVA VERTICAL 90º SERIE 150 CONAIRE MINI VENT 75X200 (material) | 7.47 |
| RMCV907525 | u | CODO RECTANGULAR GALVA VERTICAL 90º SERIE 150 CONAIRE MINI VENT 75X250 (material) | 8.94 |
| RMCV909025 | u | CODO RECTANGULAR GALVA VERTICAL 90º SERIE 200 CONAIRE MINI VENT 90X250 (material) | 10.71 |
| RMCV909030 | u | CODO RECTANGULAR GALVA VERTICAL 90º SERIE 200 CONAIRE MINI VENT 90X300 (material) | 12.69 |
| RMR75257520 | u | REDUCCION RECTANGULAR GALVA SERIE 150 CONAIRE MINI VENT 75X250 A 75X200 (material) | 7.52 |
| RMR90309025 | u | REDUCCION RECTANGULAR GALVA SERIE 200 CONAIRE MINI VENT 90X300 A 90X250 (material) | 7.94 |
| RMM7520 | u | MANGUITO RECTANGULAR GALVA SERIE 150 CONAIRE MINI VENT 75X200 (material) | 3.83 |
| RMM7525 | u | MANGUITO RECTANGULAR GALVA SERIE 150 CONAIRE MINI VENT 75X250 (material) | 4.03 |
| RMM9025 | u | MANGUITO RECTANGULAR GALVA SERIE 200 CONAIRE MINI VENT 90X250 (material) | 4.15 |
| RMM9030 | u | MANGUITO RECTANGULAR GALVA SERIE 200 CONAIRE MINI VENT 90X300 (material) | 4.4 |
| RMT7520 | u | TE BOCAS IGUALES RECTANGULAR GALVA SERIE 150 CONAIRE MINI VENT 75X200 (material) | 10.63 |
| RMT7525 | u | TE BOCAS IGUALES RECTANGULAR GALVA SERIE 150 CONAIRE MINI VENT 75X250 (material) | 12.16 |
| RMT9025 | u | TE BOCAS IGUALES RECTANGULAR GALVA SERIE 200 CONAIRE MINI VENT 90X250 (material) | 12.6 |
| RMT9030 | u | TE BOCAS IGUALES RECTANGULAR GALVA SERIE 200 CONAIRE MINI VENT 90X300 (material) | 13.94 |
| RMTR752520 | u | TE BOCAS REDUCIDAS RECTANGULAR GALVA SERIE 150 CONAIRE MINI VENT 75X250/200/250 (material) | 11.52 |
| RMTR903025 | u | TE BOCAS REDUCIDAS RECTANGULAR GALVA SERIE 200 CONAIRE MINI VENT 90X300/250/300 (material) | 13.74 |
| RMTM752010 | u | TE MIXTA RECTANGULAR GALVA SERIE 150 CONAIRE MINI VENT 75x200 a 100Ø (material) | 13.31 |
| RMTM752012 | u | TE MIXTA RECTANGULAR GALVA SERIE 150 CONAIRE MINI VENT 75x200 a 125Ø (material) | 13.54 |
| RMTM752510 | u | TE MIXTA RECTANGULAR GALVA SERIE 150 CONAIRE MINI VENT 75x250 a 100Ø (material) | 14.9 |
| RMTM752512 | u | TE MIXTA RECTANGULAR GALVA SERIE 150 CONAIRE MINI VENT 75x250 a 125Ø (material) | 15.14 |
| RMTM902510 | u | TE MIXTA RECTANGULAR GALVA SERIE 200 CONAIRE MINI VENT 90x250 a 100Ø (material) | 16.67 |
| RMTM902512 | u | TE MIXTA RECTANGULAR GALVA SERIE 200 CONAIRE MINI VENT 90x250 a 125Ø (material) | 16.95 |
| RMTM903010 | u | TE MIXTA RECTANGULAR GALVA SERIE 200 CONAIRE MINI VENT 90x300 a 100Ø (material) | 18.25 |
| RMTM903012 | u | TE MIXTA RECTANGULAR GALVA SERIE 200 CONAIRE MINI VENT 90x300 a 125Ø (material) | 18.56 |
| RMXH7520 | u | CRUZ RECTANGULAR GALVA HORIZONTAL SERIE 150 CONAIRE MINI VENT 75X200 (material) | 16.58 |
| RMXH7525 | u | CRUZ RECTANGULAR GALVA HORIZONTAL SERIE 150 CONAIRE MINI VENT 75X250 (material) | 17.56 |
| RMXH9025 | u | CRUZ RECTANGULAR GALVA HORIZONTAL SERIE 200 CONAIRE MINI VENT 90X250 (material) | 18.59 |
| RMXH9030 | u | CRUZ RECTANGULAR GALVA HORIZONTAL SERIE 200 CONAIRE MINI VENT 90X300 (material) | 19.57 |
| RMCM752010 | u | CODO MIXTO RECTANGULAR GALVA SERIE 150 CONAIRE MINI VENT 75x200 a 100Ø (material) | 11.76 |
| RMCM752012 | u | CODO MIXTO RECTANGULAR GALVA SERIE 150 CONAIRE MINI VENT 75x200 a 125Ø (material) | 11.72 |
| RMCM752510 | u | CODO MIXTO RECTANGULAR GALVA SERIE 150 CONAIRE MINI VENT 75x250 a 100Ø (material) | 13.15 |
| RMCM752512 | u | CODO MIXTO RECTANGULAR GALVA SERIE 150 CONAIRE MINI VENT 75x250 a 125Ø (material) | 13.14 |
| RMCM902510 | u | CODO MIXTO RECTANGULAR GALVA SERIE 200 CONAIRE MINI VENT 90x250 a 100Ø (material) | 14.97 |
| RMCM902512 | u | CODO MIXTO RECTANGULAR GALVA SERIE 200 CONAIRE MINI VENT 90x250 a 125Ø (material) | 14.93 |
| RMCM903010 | u | CODO MIXTO RECTANGULAR GALVA SERIE 200 CONAIRE MINI VENT 90x300 a 100Ø (material) | 16.78 |
| RMCM903012 | u | CODO MIXTO RECTANGULAR GALVA SERIE 200 CONAIRE MINI VENT 90x300 a 125Ø (material) | 16.75 |
| RMCCR7520 | u | CODO CONEXION REJILLA RECTANGULAR GALVA SERIE 150 CONAIRE MINI VENT 75X200 (material) | 11.65 |
| RMCCR7525 | u | CODO CONEXION REJILLA RECTANGULAR GALVA SERIE 150 CONAIRE MINI VENT 75X250 (material) | 13.14 |
| RMCCR9025 | u | CODO CONEXION REJILLA RECTANGULAR GALVA SERIE 200 CONAIRE MINI VENT 90X250 (material) | 14.97 |
| RMCCR9030 | u | CODO CONEXION REJILLA RECTANGULAR GALVA SERIE 200 CONAIRE MINI VENT 90X300 (material) | 16.95 |
| RMACM752010 | u | ADAPTADOR CONCENTRICO MIXTO RECTANGULAR GALVA SERIE 150 CONAIRE MINI VENT 75x200 a 100Ø (material) | 0 |
| RMACM752012 | u | ADAPTADOR CONCENTRICO MIXTO RECTANGULAR GALVA SERIE 150 CONAIRE MINI VENT 75x200 a 125Ø (material) | 14.93 |
| RMACM752510 | u | ADAPTADOR CONCENTRICO MIXTO RECTANGULAR GALVA SERIE 150 CONAIRE MINI VENT 75x250 a 100Ø (material) | 0 |
| RMACM752512 | u | ADAPTADOR CONCENTRICO MIXTO RECTANGULAR GALVA SERIE 150 CONAIRE MINI VENT 75x250 a 125Ø (material) | 17.75 |
| RMACM902510 | u | ADAPTADOR CONCENTRICO MIXTO RECTANGULAR GALVA SERIE 200 CONAIRE MINI VENT 90x250 a 100Ø (material) | 0 |
| RMACM902512 | u | ADAPTADOR CONCENTRICO MIXTO RECTANGULAR GALVA SERIE 200 CONAIRE MINI VENT 90x250 a 125Ø (material) | 16.95 |
| RMACM903010 | u | ADAPTADOR CONCENTRICO MIXTO RECTANGULAR GALVA SERIE 200 CONAIRE MINI VENT 90x300 a 100Ø (material) | 0 |
| RMACM903012 | u | ADAPTADOR CONCENTRICO MIXTO RECTANGULAR GALVA SERIE 200 CONAIRE MINI VENT 90x300 a 125Ø (material) | 17.56 |
| RMAEM752010 | u | ADAPTADOR EXCENTRICO MIXTO RECTANGULAR GALVA SERIE 150 CONAIRE MINI VENT 75x200 a 100Ø (material) | 0 |
| RMAEM752012 | u | ADAPTADOR EXCENTRICO MIXTO RECTANGULAR GALVA SERIE 150 CONAIRE MINI VENT 75x200 a 125Ø (material) | 0 |
| RMAEM752510 | u | ADAPTADOR EXCENTRICO MIXTO RECTANGULAR GALVA SERIE 150 CONAIRE MINI VENT 75x250 a 100Ø (material) | 0 |
| RMAEM752512 | u | ADAPTADOR EXCENTRICO MIXTO RECTANGULAR GALVA SERIE 150 CONAIRE MINI VENT 75x250 a 125Ø (material) | 0 |
| RMAEM902510 | u | ADAPTADOR EXCENTRICO MIXTO RECTANGULAR GALVA SERIE 200 CONAIRE MINI VENT 90x250 a 100Ø (material) | 0 |
| RMAEM902512 | u | ADAPTADOR EXCENTRICO MIXTO RECTANGULAR GALVA SERIE 200 CONAIRE MINI VENT 90x250 a 125Ø (material) | 0 |
| RMAEM903010 | u | ADAPTADOR EXCENTRICO MIXTO RECTANGULAR GALVA SERIE 200 CONAIRE MINI VENT 90x300 a 100Ø (material) | 0 |
| RMAEM903012 | u | ADAPTADOR EXCENTRICO MIXTO RECTANGULAR GALVA SERIE 200 CONAIRE MINI VENT 90x300 a 125Ø (material) | 0 |
| RMTAE7520 | u | TOMA DE AIRE EXTERIOR RECTANGULAR GALVA SERIE 150 CONAIRE MINI VENT 75X200 (material) | 11.65 |
| RMTAE7525 | u | TOMA DE AIRE EXTERIOR RECTANGULAR GALVA SERIE 150 CONAIRE MINI VENT 75X250 (material) | 13.14 |
| RMTAE9025 | u | TOMA DE AIRE EXTERIOR RECTANGULAR GALVA SERIE 200 CONAIRE MINI VENT 90X250 (material) | 14.97 |
| RMTAE9030 | u | TOMA DE AIRE EXTERIOR RECTANGULAR GALVA SERIE 200 CONAIRE MINI VENT 90X300 (material) | 16.95 |
| RMTC7520 | u | TAPA CIEGA RECTANGULAR GALVA SERIE 150 CONAIRE MINI VENT 75X200 (material) | 12.32 |
| RMTC7525 | u | TAPA CIEGA RECTANGULAR GALVA SERIE 150 CONAIRE MINI VENT 75X250 (material) | 13.22 |
| RMTC9025 | u | TAPA CIEGA RECTANGULAR GALVA SERIE 200 CONAIRE MINI VENT 90X250 (material) | 13.38 |
| RMTC9030 | u | TAPA CIEGA RECTANGULAR GALVA SERIE 200 CONAIRE MINI VENT 90X300 (material) | 14.2 |
| RMAB7520 | u | ABRAZADERA RECTANGULAR GALVA SERIE 150 CONAIRE MINI VENT 75X200 (material) | 2.1 |
| RMAB7525 | u | ABRAZADERA RECTANGULAR GALVA SERIE 150 CONAIRE MINI VENT 75X250 (material) | 2.12 |
| RMAB9025 | u | ABRAZADERA RECTANGULAR GALVA SERIE 200 CONAIRE MINI VENT 90X250 (material) | 2.16 |
| RMAB9030 | u | ABRAZADERA RECTANGULAR GALVA SERIE 200 CONAIRE MINI VENT 90X300 (material) | 2.22 |

###### 03030103 ACCESORIOS DE RED

| Código | Descripción | Precio |
|---|---|---|
| CRIC001 | REGISTRO DE INSPECCION CIRCULAR 180X80 100 (material) | 5.06 |
| CRIC002 | REGISTRO DE INSPECCION CIRCULAR 180X80 MOD. CCAD-A125 CONAIRE (material) | 4.41 |
| CRIC003 | REGISTRO DE INSPECCION CIRCULAR 200X100 150-140 (material) | 0 |
| CRIC004 | REGISTRO DE INSPECCION CIRCULAR 250X150 MOD. CCAD-B160 CONAIRE (material) | 8.12 |
| CRIC005 | REGISTRO DE INSPECCION CIRCULAR 250X150 160 (material) | 0 |
| CRIC006 | REGISTRO DE INSPECCION CIRCULAR 200X100 200-225 (material) | 0 |
| CRIC007 | REGISTRO DE INSPECCION CIRCULAR 250X150 MOD. CCAD-B200 CONAIRE (material) | 6.98 |
| CRIC008 | REGISTRO DE INSPECCION CIRCULAR 250X150 MOD. CCAD-B250 CONAIRE (material) | 9.39 |
| CRIC009 | REGISTRO DE INSPECCION CIRCULAR 250X150 300 (material) | 18.96 |
| CRIC010 | REGISTRO DE INSPECCION CIRCULAR 250X150 315 (material) | 0 |
| CRIC011 | REGISTRO DE INSPECCION CIRCULAR 300X200 315 (material) | 0 |
| CRIC012 | REGISTRO DE INSPECCION CIRCULAR 250X150 355 (material) | 0 |
| CRIC013 | REGISTRO DE INSPECCION CIRCULAR 300X200 MOD. CCAD-C355 CONAIRE (material) | 10.75 |
| CRIC014 | REGISTRO DE INSPECCION CIRCULAR 250X150 400-500 (material) | 0 |
| CRIC015 | REGISTRO DE INSPECCION CIRCULAR 300X200 400 (material) | 0 |
| CRIC016 | REGISTRO DE INSPECCION CIRCULAR 400X300 400 (material) | 9.21 |
| CRIC017 | REGISTRO DE INSPECCION CIRCULAR 400X300 450 (material) | 9.21 |
| CRIC018 | REGISTRO DE INSPECCION CIRCULAR 400X300 MOD. CCAD-D500 CONAIRE (material) | 9.21 |
| CRIC019 | REGISTRO DE INSPECCION CIRCULAR 500X400 560 (material) | 14.92 |
| CRIC020 | REGISTRO DE INSPECCION CIRCULAR 400X300 630 (material) | 0 |
| CRIC021 | REGISTRO DE INSPECCION CIRCULAR 500X400 MOD. CCAD-D630 CONAIRE (material) | 14.92 |
| CRIC022 | REGISTRO DE INSPECCION CIRCULAR 400X300 710 (material) | 0 |
| CRIC023 | REGISTRO DE INSPECCION CIRCULAR 500X400 710 (material) | 14.92 |
| CRIC024 | REGISTRO DE INSPECCION CIRCULAR 500X400 MOD. CCAD-E900 CONAIRE (material) | 14.92 |
| RRIR001 | REGISTRO DE INSPECCION RECTANGULAR 180 80 (material) | 6.34 |
| RRIR002 | REGISTRO DE INSPECCION RECTANGULAR 200 100 (material) | 6.92 |
| RRIR003 | REGISTRO DE INSPECCION RECTANGULAR 250 150 (material) | 0 |
| RRIR004 | REGISTRO DE INSPECCION RECTANGULAR 300 150 (material) | 0 |
| RRIR005 | REGISTRO DE INSPECCION RECTANGULAR 300 200 (material) | 11.51 |
| RRIR006 | REGISTRO DE INSPECCION RECTANGULAR 400 300 (material) | 17.64 |
| RRIR007 | REGISTRO DE INSPECCION RECTANGULAR 500 300 (material) | 0 |
| RRIR008 | REGISTRO DE INSPECCION RECTANGULAR 500 400 (material) | 31.04 |
| RRIR009 | REGISTRO DE INSPECCION RECTANGULAR 600 400 (material) | 0 |
| RRIR010 | REGISTRO DE INSPECCION RECTANGULAR 600 450 (material) | 0 |
| RRIR011 | REGISTRO DE INSPECCION RECTANGULAR 600 500 (material) | 0 |
| RRI42R3020 | REGISTRO DE INSPECCION 400º/2h RECTANGULAR 300 200 (material) | 43.09 |
| RRI42R4030 | REGISTRO DE INSPECCION 400º/2h RECTANGULAR 400 300 (material) | 58.06 |

##### 030302 CONDUCTOS PLÁSTICOS

###### 03030201 GEOMETRIA RECTANGULAR

| Código | Descripción | Precio |
|---|---|---|
| RVT001 | CONDUCTO RECTANGULAR PVC SERIE 100 BRICOTUB MINIVENT MOD. B612VP2 60?120 L=2m (material) | 2.87 |
| RVT002 | CONDUCTO RECTANGULAR PVC SERIE 80 BRICOTUB MINIVENT MOD. B511VP2 50?110 L=2m (material) | 2.54 |
| RVT003 | CONDUCTO RECTANGULAR PVC SERIE 125 BRICOTUB MINIVENT MOD. B620VP2 60?204 L=2m (material) | 2.57 |
| RVCOH9001 | CODO RECTANGULAR 90° HORIZONTAL ABS SERIE 100 BRICOTUB MINIVENT MOD. B612KGP 60x120 (material) | 1.32 |
| RVCOH9002 | CODO RECTANGULAR 90° HORIZONTAL ABS SERIE 80 BRICOTUB MINIVENT MOD. B511KGP 50x110 (material) | 1.45 |
| RVCOH9003 | CODO RECTANGULAR 90° HORIZONTAL ABS SERIE 125 BRICOTUB MINIVENT MOD. B620KGP 60x204 (material) | 2.45 |
| RVCOV9001 | CODO RECTANGULAR 90° VERTICAL ABS SERIE 100 BRICOTUB MINIVENT MOD. B612KVP 60x120 (material) | 1 |
| RVCOV9002 | CODO RECTANGULAR 90° VERTICAL ABS SERIE 80 BRICOTUB MINIVENT MOD. B511KVP 50x110 (material) | 1.3 |
| RVCOV9003 | CODO RECTANGULAR 90° VERTICAL ABS SERIE 125 BRICOTUB MINIVENT MOD. B620KVP 60x204 (material) | 1.8 |
| RVTS001 | TE SIMPLE RECTANGULAR ABS SERIE 100 BRICOTUB MINIVENT MOD. B612TTP 60x120 (material) | 3.43 |
| RVTS002 | TE SIMPLE RECTANGULAR ABS SERIE 80 BRICOTUB MINIVENT MOD. B511TTP 50x110 (material) | 1.48 |
| RVTS003 | TE SIMPLE RECTANGULAR ABS SERIE 125 BRICOTUB MINIVENT MOD. B620TTP 60x204 (material) | 7.41 |
| RVM001 | MANGUITO RECTANGULAR ABS SERIE 100 BRICOTUB MINIVENT MOD. B612SKP 60x120 (material) | 0.59 |
| RVM002 | MANGUITO RECTANGULAR ABS SERIE 80 BRICOTUB MINIVENT MOD. B511SKP 50x110 (material) | 0.71 |
| RVM003 | MANGUITO RECTANGULAR ABS SERIE 125 BRICOTUB MINIVENT MOD. B612SKP 60x204 (material) | 1.03 |
| RVE001 | EMBELLECEDOR RECTANGULAR 190x160 ABS SERIE 100 BRICOTUB MINIVENT MOD. B612NPP 60x120 (material) | 1.49 |
| RVA001 | ABRAZADERA RECTANGULAR ABS SERIE 100 BRICOTUB MINIVENT MOD. B612DKP 60x120 (material) | 0.69 |
| RVA002 | ABRAZADERA RECTANGULAR ABS SERIE 80 BRICOTUB MINIVENT MOD. B511DKP 50x110 (material) | 0.79 |
| RVA003 | ABRAZADERA RECTANGULAR ABS SERIE 125 BRICOTUB MINIVENT MOD. B620DKP 60x204 (material) | 0.68 |
| RVA004 | ABRAZADERA RECTANGULAR TERMOPLASTICA VENPLAST BRICOTUB 70X150 (material) | 4.85 |
| RVTC001 | TAPA CIEGA RECTANGULAR TERMOPLASTICA VENPLAST BRICOTUB 60X120 (material) | 6.64 |
| RVTC002 | TAPA CIEGA RECTANGULAR TERMOPLASTICA VENPLAST BRICOTUB 70X150 (material) | 1.81 |
| RVTC003 | TAPA CIEGA RECTANGULAR TERMOPLASTICA VENPLAST BRICOTUB 90X220 (material) | 2.14 |
| RVCDA9001 | CODO MIXTO ABS 90º VERTICAL 60x120 SERIE 100 BRICOTUB MINIVENT MOD. B612SK10KP D=100 (material) | 1.06 |
| RVCDA9002 | CODO MIXTO ABS 90º VERTICAL 50x110 SERIE 100 BRICOTUB MINIVENT MOD. B511SK100KP D=100 (material) | 1.61 |
| RVCDA9003 | CODO MIXTO ABS 90º VERTICAL 60x204 SERIE 125 BRICOTUB MINIVENT MOD. B620SK12,5KP D=125 (material) | 1.85 |
| RVTSDA001 | TE SIMPLE MIXTA ABS 60x120 VERTICAL SERIE 100 BRICOTUB MINIVENT MOD. B612TF10P D=100 (material) | 2.73 |
| RVTSDA002 | TE SIMPLE RECTANGULAR 50X110 A PESTAÑA DISTRIBUCION AIRE TERMOPLASTICA VENPLAST BRICOTUB D=100 (material) | 1.61 |
| RVTSDA003 | TE SIMPLE MIXTA ABS 60x204 VERTICAL SERIE 125 BRICOTUB MINIVENT MOD. B620TF12,5P D=125 (material) | 3.53 |
| RVTSDA004 | TE SIMPLE RECTANGULAR 90x220 A PESTAÑA DISTRIBUCION AIRE TERMOPLASTICA VENPLAST BRICOTUB D=127 (material) | 2.81 |
| RVTSDA005 | TE SIMPLE MIXTA ABS 60X204 VERTICAL SERIE 125 BRICOTUB MINIVENT MOD. B620TF10P D=100 (material) | 2.93 |
| RVSEC001 | ADAPTADOR EXCENTRICO MIXTO 60x120 ABS SERIE 100 BRICOTUB MINIVENT MOD. B612SP10KP D=100 (material) | 1.49 |
| RVSEC002 | ADAPTADOR EXCENTRICO RECTANGULAR 50X110 A CIRCULAR TERMOPLASTICA VENPLAST BRICOTUB D=100 (material) | 1.39 |
| RVSEC003 | ADAPTADOR EXCENTRICO MIXTO 60x204 ABS SERIE 125 BRICOTUB MINIVENT MOD. B620SP12,5KP D=125 (material) | 2.34 |
| RVSEC004 | ADAPTADOR EXCENTRICO RECTANGULAR 90x220 A CIRCULAR TERMOPLASTICA VENPLAST BRICOTUB D=150 (material) | 2.81 |
| RCAHV001 | CODO ANGULAR HORIZONTAL ABS SERIE 100 BRICOTUB MINIVENT MOD. B612KRP 60X120 (material) | 1.06 |
| RCAHV002 | CODO ANGULAR HORIZONTAL ABS SERIE 125 BRICOTUB MINIVENT MOD. B620KRP 60X204 (material) | 2.08 |
| RVCA001 | COMPUERTA ANTIRRETORNO RECTANGULAR ABS SERIE 100 BRICOTUB MINIVENT MOD. B612SKPO 60X120 (material) | 1.24 |
| RVCA002 | COMPUERTA ANTIRRETORNO RECTANGULAR ABS SERIE 100 BRICOTUB MINIVENT MOD. B511SKPO 50X110 (material) | 12.23 |
| RVCA003 | COMPUERTA ANTIRRETORNO RECTANGULAR ABS SERIE 125 BRICOTUB MINIVENT MOD. B620SKPO 60X204 (material) | 1.7 |
| RREV001 | REDUCCION EXCENTRICA RECTANGULAR ABS SERIE 100 BRICOTUB MINIVENT MOD. B610RP620P D=60X120/60X204 (material) | 1.24 |
| RREV002 | REDUCCION EXCENTRICA RECTANGULAR ABS SERIE 100 BRICOTUB MINIVENT MOD. B511RP620P D=50X110/60X204 (material) | 1.44 |

###### 03030202 GEOMETRIA CIRCULAR

| Código | Descripción | Precio |
|---|---|---|
| CVT001 | CONDUCTO CIRCULAR PVC SERIE 100 BRICOTUB MOD. B10VP2 MINIVENT D=100 L=2 (material) | 2.79 |
| CVT002 | CONDUCTO CIRCULAR PVC SERIE 125 BRICOTUB MOD. B12,5VP2 MINIVENT D=125 L=2 (material) | 5.26 |
| CVIP001 | INJERTO PLANO CIRCULAR ABS SERIE 100 BRICOTUB MINIVENT MOD. B10F D=100 (material) | 0.75 |
| CVIP002 | INJERTO PLANO CIRCULAR ABS SERIE 100 BRICOTUB MINIVENT MOD. B12,5F D=125 (material) | 0.77 |
| CVIP003 | INJERTO PLANO CIRCULAR ABS SERIE 100 BRICOTUB MINIVENT MOD. B15F D=150 (material) | 0.9 |
| CVIA001 | INJERTO PLANO CON ANILLO CIRCULAR ABS SERIE 100 BRICOTUB MINIVENT MOD. B10F D=100 (material) | 0.88 |
| CVIA002 | INJERTO PLANO ANILLO CIRCULAR ABS SERIE 100 BRICOTUB MINIVENT MOD. B12,5FLR D=125 (material) | 1.06 |
| CVIA003 | INJERTO PLANO ANILLO CIRCULAR ABS SERIE 100 BRICOTUB MINIVENT MOD. B15FLR D=150 (material) | 1.29 |
| CCV9001 | CODO CIRCULAR 90° ABS SERIE 100 BRICOTUB MINIVENT MOD. B10KKP D=100 (material) | 1.34 |
| CCV9002 | CODO CIRCULAR 90° ABS SERIE 125 BRICOTUB MINIVENT MOD. B12,5KKP D=125 (material) | 1.98 |
| CCV4001 | CODO CIRCULAR 45º ABS SERIE 100 BRICOTUB MINIVENT MOD. B10KKP D=100 (material) | 1.44 |
| CCV4002 | CODO CIRCULAR 45º ABS SERIE 125 BRICOTUB MINIVENT MOD. B12,5KKP D=125 (material) | 1.8 |
| CTV001 | TE SIMPLE CIRCULAR ABS SERIE 100 BRICOTUB MINIVENT MOD. B10TP (material) | 1.85 |
| CTV002 | TE SIMPLE CIRCULAR ABS SERIE 125 BRICOTUB MINIVENT MOD. B12,5TP (material) | 2.75 |
| CMV001 | MANGUITO CIRCULAR ABS SERIE 100 BRICOTUB MINIVENT MOD. B10SKP D=100 (material) | 0.67 |
| CMV002 | MANGUITO CIRCULAR ABS SERIE 125 BRICOTUB MINIVENT MOD. B12,5SKP D=125 (material) | 0.82 |
| CREXV001 | REDUCCION CIRCULAR EXCENTRICA ABS SERIE 100 BRICOTUB MINIVENT MOD. BPU16.15.12,5.12.10.8 D= 80X160 (material) | 1.08 |
| CAV001 | ABRAZADERA CIRCULAR ABS SERIE 100 BRICOTUB MINIVENT MOD. B10DKP D=100 (material) | 0.92 |
| CAV002 | ABRAZADERA CIRCULAR ABS SERIE 125 BRICOTUB MINIVENT MOD. B12,5DKP D=125 (material) | 0.96 |
| CABV001 | ANILLO BLOQUEO CIRCULAR ABS SERIE 100 BRICOTUB MINIVENT MOD. B10LR D=100 (material) | 0.44 |
| CABV002 | ANILLO BLOQUEO CIRCULAR ABS SERIE 125 BRICOTUB MINIVENT MOD. B12,5LR D=125 (material) | 0.49 |
| CABV003 | ANILLO BLOQUEO CIRCULAR ABS SERIE 150 BRICOTUB MINIVENT MOD. B15LR D=150 (material) | 0.67 |
| CCFV001 | CONDUCTO FLEXIBLE ABS SERIE 100 BRICOTUB MINIVENT MOD. B10PF6 D=100 L=6m (material) | 1.98 |
| CCFV002 | CONDUCTO FLEXIBLE ABS SERIE 125 BRICOTUB MINIVENT MOD. B12,5PF3 D= 125 L=3m (material) | 2.52 |
| CCFV003 | CONDUCTO FLEXIBLE ABS SERIE 150 BRICOTUB MINIVENT MOD. B15PF2 D=150 L=2m (material) | 2.81 |

###### 03030203 ACCESORIOS DE RED

###### 03030204 PUERTAS Y REGISTROS

##### 030303 COMPLEMENTOS

#### 0304 DIFUSION DE AIRE

##### 030401 RESIDENCIAL

###### 03040101 REJAS EXTERIORES

| Código | Descripción | Precio |
|---|---|---|
| CRERKM10 | REJILLA CIRCULAR EXTERIOR ALU MALLA VIERTEAGUA MOD B10RKM BRICOTUB D=100 (material) | 6.52 |
| CRERKM12 | REJILLA CIRCULAR EXTERIOR ALU MALLA VIERTEAGUA MOD B12,5RKM BRICOTUB D=125 (material) | 7.54 |
| CRERKM15 | REJILLA CIRCULAR EXTERIOR ALU MALLA VIERTEAGUA MOD B15RKM BRICOTUB D=150 (material) | 11.51 |
| CRERKM20 | REJILLA CIRCULAR EXTERIOR ALU MALLA VIERTEAGUA MOD B20RKM BRICOTUB D=200 (material) | 20.07 |

###### 03040102 EXTRADAS DE AIRE VMC

| Código | Descripción | Precio |
|---|---|---|
| CRERKN12 | TOMA AIRE EXTERIOR CIRCULAR ASA MINIVENT BRICOTUB MOD B12RKN D=125 (material) | 3.5 |
| CRERKN10 | TOMA AIRE EXTERIOR CIRCULAR ASA MINIVENT BRICOTUB MOD B10RKN D=100 (material) | 2.51 |
| CRERKN15 | TOMA AIRE EXTERIOR CIRCULAR ASA MINIVENT BRICOTUB MOD B15RKN D=150 (material) | 3.9 |
| RSAEKFV10 | TOMA AIRE EXTERIOR VIERTEAGUA V. RETORNO ASA MINIVENT BRICOTUB MOD B1515K10FV D=100 (material) | 2.73 |
| RSAEKFV12 | TOMA AIRE EXTERIOR VIERTEAGUA V. RETORNO ASA MINIVENT BRICOTUB MOD B1515K12,5FV D=125 (material) | 2.88 |
| RSAEKFV15 | TOMA AIRE EXTERIOR VIERTEAGUA V. RETORNO ASA MINIVENT BRICOTUB MOD B1515K15,16FV D=150 (material) | 4.22 |
| CTAEO001 | TOMA DE AIRE EXTERIOR INOX ANTILLUVIA BRICOTUB D=100 (material) | 15.15 |
| CTAEO002 | TOMA DE AIRE EXTERIOR INOX ANTILLUVIA BRICOTUB D=125 (material) | 18.39 |
| CTAEO003 | TOMA DE AIRE EXTERIOR INOX ANTILLUVIA BRICOTUB D=150 (material) | 22.9 |
| CTAEO004 | TOMA DE AIRE EXTERIOR INOX ANTILLUVIA BRICOTUB D=160 (material) | 0 |
| CTAEO005 | TOMA DE AIRE EXTERIOR INOX ANTILLUVIA BRICOTUB D=200 (material) | 41.11 |
| CTAEM001 | TOMA DE AIRE EXTERIOR CIRCULAR CON MALLA ALU BRICOTUB D=100 (material) | 3.85 |
| CTAEM002 | TOMA DE AIRE EXTERIOR CIRCULAR CON MALLA ALU BRICOTUB D=125 (material) | 5.06 |
| CTAEM003 | TOMA DE AIRE EXTERIOR CIRCULAR CON MALLA ALU BRICOTUB D=150 (material) | 6.93 |
| CTAEM004 | TOMA DE AIRE EXTERIOR CIRCULAR CON MALLA ALU BRICOTUB D=200 (material) | 0 |
| CTAEM005 | TOMA DE AIRE EXTERIOR CIRCULAR CON MALLA ALU BRICOTUB D=200 (material) | 11.5 |
| CTAEM006 | TOMA DE AIRE EXTERIOR CIRCULAR CON MALLA ALU BRICOTUB D=250 (material) | 0 |
| CTAEM007 | TOMA DE AIRE EXTERIOR CIRCULAR CON MALLA ALU BRICOTUB D=315 (material) | 0 |
| CTAEM008 | TOMA DE AIRE EXTERIOR CIRCULAR CON MALLA ALU BRICOTUB D=400 (material) | 0 |

###### 03040103 BOCAS DE EXTRACCION

| Código | Descripción | Precio |
|---|---|---|
| CBESFE002 | BOCA DE EXTRACCION METALICA DE AIRE TIPO SFE 100 (material) | 0 |
| CBESFE003 | BOCA DE EXTRACCION METALICA DE AIRE TIPO SFE 125 (material) | 0 |
| CBESFE004 | BOCA DE EXTRACCION METALICA DE AIRE TIPO SFE 150 (material) | 0 |
| CBESFE005 | BOCA DE EXTRACCION METALICA DE AIRE TIPO SFE 160 (material) | 0 |
| CBESFE006 | BOCA DE EXTRACCION METALICA DE AIRE TIPO SFE 200 (material) | 0 |
| CBESFE001 | BOCA DE EXTRACCION METALICA DE AIRE TIPO SFE 80 (material) | 0 |
| CBESFS002 | BOCA DE EXTRACCION METALICA DE AIRE TIPO SFS 100 (material) | 0 |
| CBESFS003 | BOCA DE EXTRACCION METALICA DE AIRE TIPO SFS 125 (material) | 0 |
| CBESFS004 | BOCA DE EXTRACCION METALICA DE AIRE TIPO SFS 150 (material) | 0 |
| CBESFS005 | BOCA DE EXTRACCION METALICA DE AIRE TIPO SFS 160 (material) | 0 |
| CBESFS006 | BOCA DE EXTRACCION METALICA DE AIRE TIPO SFS 200 (material) | 0 |
| CBESFS001 | BOCA DE EXTRACCION METALICA DE AIRE TIPO SFS 80 (material) | 0 |

###### 03040104 BOCAS DE VENTILACION

| Código | Descripción | Precio |
|---|---|---|
| CBIM001 | BOCA DE VENTILACION ENTRADA DE AIRE METALICA BRICOTUB D= 80 (material) | 0 |
| CBIM002 | BOCA DE VENTILACION ENTRADA DE AIRE METALICA BRICOTUB D=100 (material) | 4.87 |
| CBIM003 | BOCA DE VENTILACION ENTRADA DE AIRE METALICA BRICOTUB D=125 (material) | 6.26 |
| CBIM004 | BOCA DE VENTILACION ENTRADA DE AIRE METALICA BRICOTUB D=150 (material) | 7.97 |
| CBIM005 | BOCA DE VENTILACION ENTRADA DE AIRE METALICA BRICOTUB D=160 (material) | 0 |
| CBIM006 | BOCA DE VENTILACION ENTRADA DE AIRE METALICA BRICOTUB D=200 (material) | 10.78 |
| CBIM007 | BOCA DE VENTILACION ENTRADA DE AIRE METALICA BRICOTUB D=250 (material) | 0 |
| CBEI001 | BOCA DE VENTILACION SALIDA DE AIRE INOX BRICOTUB D=100 (material) | 13.42 |
| CBEI002 | BOCA DE VENTILACION SALIDA DE AIRE INOX BRICOTUB D=125 (material) | 15.9 |
| CBEI003 | BOCA DE VENTILACION SALIDA DE AIRE INOX BRICOTUB D=150 (material) | 20.26 |
| CBEI004 | BOCA DE VENTILACION SALIDA DE AIRE INOX BRICOTUB D=200 (material) | 39.82 |
| CBEM002 | BOCA DE VENTILACION SALIDA DE AIRE METALICA BRICOTUB D=100 (material) | 4.33 |
| CBEM003 | BOCA DE VENTILACION SALIDA DE AIRE METALICA BRICOTUB D=125 (material) | 5.37 |
| CBEM004 | BOCA DE VENTILACION SALIDA DE AIRE METALICA BRICOTUB D=150 (material) | 7.77 |
| CBEM005 | BOCA DE VENTILACION SALIDA DE AIRE METALICA BRICOTUB D=160 (material) | 0 |
| CBEM006 | BOCA DE VENTILACION SALIDA DE AIRE METALICA BRICOTUB D=200 (material) | 11.06 |
| CBEM007 | BOCA DE VENTILACION SALIDA DE AIRE METALICA BRICOTUB D=250 (material) | 0 |
| CBEM001 | BOCA DE VENTILACION SALIDA DE AIRE METALICA BRICOTUB D=80 (material) | 0 |
| CSAEAPVP10 | BOCA VENTILACION SALIDA AIRE TECHO CONTINUO MINIVENT BRICOTUB MOD B10APVP D=100 (material) | 4.96 |
| CSAEAPVP12 | BOCA VENTILACION SALIDA AIRE TECHO CONTINUO MINIVENT BRICOTUB MOD B12,5APVP D=125 (material) | 5.69 |
| CSAEAPVP15 | BOCA VENTILACION SALIDA AIRE TECHO CONTINUO MINIVENT BRICOTUB MOD B15APVP D=150 (material) | 7.46 |
| CSAEAPVP110 | BOCA VENTILACION SALIDA AIRE TECHO MODULAR MINIVENT BRICOTUB MOD B10APVP1 D=100 (material) | 4.44 |
| CSAEAPVP112 | BOCA VENTILACION SALIDA AIRE TECHO MODULAR MINIVENT BRICOTUB MOD B12,5APVP1 D=125 (material) | 5.09 |
| CSAEAPVP115 | BOCA VENTILACION SALIDA AIRE TECHO MODULAR MINIVENT BRICOTUB MOD B15APVP1 D=150 (material) | 5.87 |
| CDSAEADK12 | DIFUSOR AIRE ABS CON ANILLA BLOQUEO MINIVENT BRICOTUB MOD B12,5DK D=125 (material) | 4.89 |
| CDSAEADK10 | DIFUSOR AIRE ABS CON ANILLA BLOQUEO MINIVENT BRICOTUB MOD B10DK D=100 (material) | 4.17 |
| CDSAEADK15 | DIFUSOR AIRE ABS CON ANILLA BLOQUEO MINIVENT BRICOTUB MOD B15DK D=150 (material) | 5.48 |
| CJIA001 | JET IMPULSION AIRE BRICOTUB D=100 (material) | 0 |
| CJIA002 | JET IMPULSION AIRE BRICOTUB D=125 (material) | 0 |
| CJIA003 | JET IMPULSION AIRE BRICOTUB D=150 (material) | 0 |
| CJIA004 | JET IMPULSION AIRE BRICOTUB D=200 (material) | 0 |
| CJIA005 | JET IMPULSION AIRE BRICOTUB D=250 (material) | 0 |
| CJIA006 | JET IMPULSION AIRE BRICOTUB D=315 (material) | 0 |
| CJIA007 | JET IMPULSION AIRE BRICOTUB D=400 (material) | 0 |
| CJIA008 | JET IMPULSION AIRE BRICOTUB D=500 (material) | 0 |

###### 03040105 REJILLAS DE TRANSITO

| Código | Descripción | Precio |
|---|---|---|
| CRERK15 | REJILLA TRANSITO CIRCULAR ABS MINIVENT BRICOTUB MOD B15RK D=150 (material) | 3.83 |
| CRERK10 | REJILLA TRANSITO CIRCULAR ABS MINIVENT BRICOTUB MOD B10RK D=100 (material) | 1.96 |
| CRERK12 | REJILLA TRANSITO CIRCULAR ABS MINIVENT BRICOTUB MOD B12RK D=125 (material) | 2.61 |
| RRDRRPF10 | REJILLA TRANSITO RECT. ABS DESMONTABLE MINIVENT BRICOTUB 150X150 MOD B1515RRP10F D=100 (material) | 4.11 |
| RRDRRPF12 | REJILLA TRANSITO RECT. ABS DESMONTABLE MINIVENT BRICOTUB 200X200 MOD B2020RRP12,5F D=125 (material) | 4.23 |
| RRDRRPF15 | REJILLA TRANSITO RECT. ABS DESMONTABLE MINIVENT BRICOTUB 200X200 MOD B2020RRP15F D=150 (material) | 4.3 |

##### 030402 TERCIARIO

###### 03040201 BOCAS DE VENTILACION

###### 03040202 REJILLAS

###### 0304020201 REJILLAS DE IMPULSION

| Código | Descripción | Precio |
|---|---|---|
| RRIODDR006 | REJILLA IMPULSION L. ORIENTABLE D.DEFLEXION SIN REGULACION GARRA SUJECION MOD. M-20 DE AEROVENT 300X200 (material) | 35.13 |
| RRIODDR001 | REJILLA IMPULSION L. ORIENTABLE D.DEFLEXION SIN REGULACION GARRA SUJECION MOD. M-20 DE AEROVENT 200X100 (material) | 22.73 |
| RRIODDR004 | REJILLA IMPULSION L. ORIENTABLE D.DEFLEXION SIN REGULACION GARRA SUJECION MOD. M-20 DE AEROVENT 300X100 (material) | 28.02 |
| RRIODDR002 | REJILLA IMPULSION L. ORIENTABLE D.DEFLEXION SIN REGULACION GARRA SUJECION MOD. M-20 DE AEROVENT 200X150 (material) | 25.48 |
| RRIODDR005 | REJILLA IMPULSION L. ORIENTABLE D.DEFLEXION SIN REGULACION GARRA SUJECION MOD. M-20 DE AEROVENT 300X150 (material) | 31.39 |
| RRIODDR016 | REJILLA IMPULSION L. ORIENTABLE D.DEFLEXION SIN REGULACION GARRA SUJECION MOD. M-20 DE AEROVENT 600X200 (material) | 56.6 |
| RRIODDR003 | REJILLA IMPULSION L. ORIENTABLE D.DEFLEXION SIN REGULACION GARRA SUJECION MOD. M-20 DE AEROVENT 200X200 (material) | 28.16 |
| RRIODDR007 | REJILLA IMPULSION L. ORIENTABLE D.DEFLEXION SIN REGULACION GARRA SUJECION MOD. M-20 DE AEROVENT 300X250 (material) | 38.62 |
| RRIODDR008 | REJILLA IMPULSION L. ORIENTABLE D.DEFLEXION SIN REGULACION GARRA SUJECION MOD. M-20 DE AEROVENT 400X100 (material) | 33.4 |
| RRIODDR009 | REJILLA IMPULSION L. ORIENTABLE D.DEFLEXION SIN REGULACION GARRA SUJECION MOD. M-20 DE AEROVENT 400X150 (material) | 37.58 |
| RRIODDR010 | REJILLA IMPULSION L. ORIENTABLE D.DEFLEXION SIN REGULACION GARRA SUJECION MOD. M-20 DE AEROVENT 400X200 (material) | 41.99 |
| RRIODDR011 | REJILLA IMPULSION L. ORIENTABLE D.DEFLEXION SIN REGULACION GARRA SUJECION MOD. M-20 DE AEROVENT 500X100 (material) | 36.15 |
| RRIODDR012 | REJILLA IMPULSION L. ORIENTABLE D.DEFLEXION SIN REGULACION GARRA SUJECION MOD. M-20 DE AEROVENT 500X150 (material) | 43.16 |
| RRIODDR013 | REJILLA IMPULSION L. ORIENTABLE D.DEFLEXION SIN REGULACION GARRA SUJECION MOD. M-20 DE AEROVENT 500X200 (material) | 48.18 |
| RRIODDR014 | REJILLA IMPULSION L. ORIENTABLE D.DEFLEXION SIN REGULACION GARRA SUJECION MOD. M-20 DE AEROVENT 500X300 (material) | 57.87 |
| RRIODDR015 | REJILLA IMPULSION L. ORIENTABLE D.DEFLEXION SIN REGULACION GARRA SUJECION MOD. M-20 DE AEROVENT 600X150 (material) | 50.11 |
| RRIODDR017 | REJILLA IMPULSION L. ORIENTABLE D.DEFLEXION SIN REGULACION GARRA SUJECION MOD. M-20 DE AEROVENT 600X300 (material) | 69.56 |
| RRIOSD001 | REJILLA IMPULSION LAMA ORIENTABLE S.DEFLEXION SIN REGULACION CLIP DE SUJECION 200X100 (material) | 9.53 |
| RRIOSD002 | REJILLA IMPULSION LAMA ORIENTABLE S.DEFLEXION SIN REGULACION CLIP DE SUJECION 200X150 (material) | 10.31 |
| RRIOSD003 | REJILLA IMPULSION LAMA ORIENTABLE S.DEFLEXION SIN REGULACION CLIP DE SUJECION 200X200 (material) | 10.73 |
| RRIOSD004 | REJILLA IMPULSION LAMA ORIENTABLE S.DEFLEXION SIN REGULACION CLIP DE SUJECION 300X150 (material) | 13.03 |
| RRIOSD005 | REJILLA IMPULSION LAMA ORIENTABLE S.DEFLEXION SIN REGULACION CLIP DE SUJECION 300X200 (material) | 15.9 |
| RRIOSD006 | REJILLA IMPULSION LAMA ORIENTABLE S.DEFLEXION SIN REGULACION CLIP DE SUJECION 300X300 (material) | 19.47 |
| RRIOSD007 | REJILLA IMPULSION LAMA ORIENTABLE S.DEFLEXION SIN REGULACION CLIP DE SUJECION 400X150 (material) | 15.78 |
| RRIOSD008 | REJILLA IMPULSION LAMA ORIENTABLE S.DEFLEXION SIN REGULACION CLIP DE SUJECION 400X200 (material) | 18.14 |
| RRIOSD009 | REJILLA IMPULSION LAMA ORIENTABLE S.DEFLEXION SIN REGULACION CLIP DE SUJECION 400X300 (material) | 27.01 |
| RRIOSD010 | REJILLA IMPULSION LAMA ORIENTABLE S.DEFLEXION SIN REGULACION CLIP DE SUJECION 400X400 (material) | 29.2 |
| RRIOSD011 | REJILLA IMPULSION LAMA ORIENTABLE S.DEFLEXION SIN REGULACION CLIP DE SUJECION 500X150 (material) | 18.19 |
| RRIOSD012 | REJILLA IMPULSION LAMA ORIENTABLE S.DEFLEXION SIN REGULACION CLIP DE SUJECION 500X200 (material) | 21.82 |
| RRIOSD013 | REJILLA IMPULSION LAMA ORIENTABLE S.DEFLEXION SIN REGULACION CLIP DE SUJECION 500X300 (material) | 27.01 |
| RRIOSD014 | REJILLA IMPULSION LAMA ORIENTABLE S.DEFLEXION SIN REGULACION CLIP DE SUJECION 500X400 (material) | 33.94 |
| RRIOSD015 | REJILLA IMPULSION LAMA ORIENTABLE S.DEFLEXION SIN REGULACION CLIP DE SUJECION 500X500 (material) | 41.53 |
| RRIOSD016 | REJILLA IMPULSION LAMA ORIENTABLE S.DEFLEXION SIN REGULACION CLIP DE SUJECION 600X150 (material) | 20.88 |
| RRIOSD017 | REJILLA IMPULSION LAMA ORIENTABLE S.DEFLEXION SIN REGULACION CLIP DE SUJECION 600X200 (material) | 24.7 |
| RRIOSD018 | REJILLA IMPULSION LAMA ORIENTABLE S.DEFLEXION SIN REGULACION CLIP DE SUJECION 600X300 (material) | 30.85 |
| CRLFSR001 | REJILLA CONDUCTO CIRCULAR L. MOVIL SIN REGULACION MOD CIRM-10 DE 425X75 (material) | 24.43 |
| CRLFSR002 | REJILLA CONDUCTO CIRCULAR L. MOVIL SIN REGULACION MOD CIRM-10 DE AEROVENT 500X125 (material) | 29.39 |
| CRLFSR003 | REJILLA CONDUCTO CIRCULAR L. MOVIL SIN REGULACION MOD CIRM-10 DE AEROVENT 600X75 (material) | 34.57 |

###### 0304020202 REJILLAS PARA RETORNO

| Código | Descripción | Precio |
|---|---|---|
| RRFS4001 | REJILLA RETORNO L. FIJA 45º HORIZONTAL CON REGULACIÓN CON TALADRO MOD. F-10C DE AEROVENT 200X100 (material) | 10.89 |
| RRFS4002 | REJILLA RETORNO L. FIJA 45º HORIZONTAL CON REGULACIÓN CON TALADRO MOD. F-10C DE AEROVENT 200X150 (material) | 12.39 |
| RRFS4003 | REJILLA RETORNO L. FIJA 45º HORIZONTAL CON REGULACIÓN CON TALADRO MOD. F-10C DE AEROVENT 200X200 (material) | 14.69 |
| RRFS4004 | REJILLA RETORNO L. FIJA 45º HORIZONTAL CON REGULACIÓN CON TALADRO MOD. F-10C DE AEROVENT 300X100 (material) | 14.19 |
| RRFS4005 | REJILLA RETORNO L. FIJA 45º HORIZONTAL CON REGULACIÓN CON TALADRO MOD. F-10C DE AEROVENT 300X150 (material) | 16.66 |
| RRFS4006 | REJILLA RETORNO L. FIJA 45º HORIZONTAL CON REGULACIÓN CON TALADRO MOD. F-10C DE AEROVENT 300X200 (material) | 21.74 |
| RRFS4007 | REJILLA RETORNO L. FIJA 45º HORIZONTAL CON REGULACIÓN CON TALADRO MOD. F-10C DE AEROVENT 400X150 (material) | 17.29 |
| RRFS4008 | REJILLA RETORNO L. FIJA 45º HORIZONTAL CON REGULACIÓN CON TALADRO MOD. F-10C DE AEROVENT 400X200 (material) | 19.88 |
| RRFS4009 | REJILLA RETORNO L. FIJA 45º HORIZONTAL CON REGULACIÓN CON TALADRO MOD. F-10C DE AEROVENT 500X100 (material) | 31.26 |
| RRFS4010 | REJILLA RETORNO L. FIJA 45º HORIZONTAL CON REGULACIÓN CON TALADRO MOD. F-10C DE AEROVENT 500X150 (material) | 19.88 |
| RRFS4011 | REJILLA RETORNO L. FIJA 45º HORIZONTAL CON REGULACIÓN CON TALADRO MOD. F-10C DE AEROVENT 500X200 (material) | 23.19 |
| RRFS4012 | REJILLA RETORNO L. FIJA 45º HORIZONTAL CON REGULACIÓN CON TALADRO MOD. F-10C DE AEROVENT 500X250 (material) | 25.99 |
| RRFS4013 | REJILLA RETORNO L. FIJA 45º HORIZONTAL CON REGULACIÓN CON TALADRO MOD. F-10C DE AEROVENT 600X150 (material) | 22.82 |
| RRFS4014 | REJILLA RETORNO L. FIJA 45º HORIZONTAL CON REGULACIÓN CON TALADRO MOD. F-10C DE AEROVENT 600X200 (material) | 26.61 |
| RRFS4015 | REJILLA RETORNO L. FIJA 45º HORIZONTAL CON REGULACIÓN CON TALADRO MOD. F-10C DE AEROVENT 600X250 (material) | 30.02 |
| RRRMFT4002 | REJILLA RETORNO LAMA FIJA 45º MODULAR FALSO TECHO MOD. F-10 DE AEROVENT 600X300 (material) | 35.5 |
| RRRMFT4001 | REJILLA RETORNO LAMA FIJA 45º MODULAR FALSO TECHO MOD. F-10 DE AEROVENT 600X600 (material) | 57.13 |
| RRRPCF4001 | REJILLA RETORNO LAMA FIJA PUSH&CLEAN CON FILTRO MOD. F-10P&C AEROVENT 600X600 (material) | 297.8 |

###### 0304020203 REJILLAS LINEALES

| Código | Descripción | Precio |
|---|---|---|
| RRLLFS002 | REJILLA LINEAL LAMA FIJA 0º SIN REGULACION MOD. L-100 DE 800x100 (material) | 32.07 |
| RRLLFS006 | REJILLA LINEAL LAMA FIJA 0º SIN REGULACION MOD. L-100 DE 800x125 (material) | 38.31 |
| RRLLFS010 | REJILLA LINEAL LAMA FIJA 0º SIN REGULACION MOD. L-100 DE 800x150 (material) | 43.48 |
| RRLLFS003 | REJILLA LINEAL LAMA FIJA 0º SIN REGULACION MOD. L-100 DE 1000x100 (material) | 38.32 |
| RRLLFS011 | REJILLA LINEAL LAMA FIJA 0º SIN REGULACION MOD. L-100 DE 1000x150 (material) | 51.08 |
| RRLLFS007 | REJILLA LINEAL LAMA FIJA 0º SIN REGULACION MOD. L-100 DE 1000x125 (material) | 44.57 |

###### 0304020204 REJILLAS DE TRANSITO

###### 0304020205 REJILLAS TAE

###### 0304020206 REJILLAS DE SUELO

| Código | Descripción | Precio |
|---|---|---|
| CRICRF020 | REJILLA INTUMESCENTE CIRCULAR 123 RF60 (material) | 0 |
| CRICRF029 | REJILLA INTUMESCENTE CIRCULAR 123 RF90-120 (material) | 0 |
| CRICRF021 | REJILLA INTUMESCENTE CIRCULAR 148 RF60 (material) | 0 |
| CRICRF030 | REJILLA INTUMESCENTE CIRCULAR 148 RF90-120 (material) | 0 |
| CRICRF022 | REJILLA INTUMESCENTE CIRCULAR 198 RF60 (material) | 0 |
| CRICRF031 | REJILLA INTUMESCENTE CIRCULAR 198 RF90-120 (material) | 0 |
| CRICRF023 | REJILLA INTUMESCENTE CIRCULAR 248 RF60 (material) | 0 |
| CRICRF032 | REJILLA INTUMESCENTE CIRCULAR 248 RF90-120 (material) | 0 |
| CRICRF024 | REJILLA INTUMESCENTE CIRCULAR 298 RF60 (material) | 0 |
| CRICRF033 | REJILLA INTUMESCENTE CIRCULAR 298 RF90-120 (material) | 0 |
| CRICRF025 | REJILLA INTUMESCENTE CIRCULAR 348 RF60 (material) | 0 |
| CRICRF034 | REJILLA INTUMESCENTE CIRCULAR 348 RF90-120 (material) | 0 |
| CRICRF026 | REJILLA INTUMESCENTE CIRCULAR 398 RF60 (material) | 0 |
| CRICRF027 | REJILLA INTUMESCENTE CIRCULAR 448 RF60 (material) | 0 |
| CRICRF019 | REJILLA INTUMESCENTE CIRCULAR 98 RF60 (material) | 0 |
| CRICRF028 | REJILLA INTUMESCENTE CIRCULAR 98 RF90-120 (material) | 0 |
| RRIRRF013 | REJILLA INTUMESCENTE RECTANGULAR 100X100 RF 120 (material) | 0 |
| RRIRRF001 | REJILLA INTUMESCENTE RECTANGULAR 100X100 RF 60 (material) | 0 |
| RRIRRF007 | REJILLA INTUMESCENTE RECTANGULAR 100X100 RF 90 (material) | 0 |
| RRIRRF014 | REJILLA INTUMESCENTE RECTANGULAR 200X200 RF 120 (material) | 0 |
| RRIRRF002 | REJILLA INTUMESCENTE RECTANGULAR 200X200 RF 60 (material) | 0 |
| RRIRRF008 | REJILLA INTUMESCENTE RECTANGULAR 200X200 RF 90 (material) | 0 |
| RRIRRF015 | REJILLA INTUMESCENTE RECTANGULAR 300X300 RF 120 (material) | 0 |
| RRIRRF003 | REJILLA INTUMESCENTE RECTANGULAR 300X300 RF 60 (material) | 0 |
| RRIRRF009 | REJILLA INTUMESCENTE RECTANGULAR 300X300 RF 90 (material) | 0 |
| RRIRRF016 | REJILLA INTUMESCENTE RECTANGULAR 400X400 RF 120 (material) | 0 |
| RRIRRF004 | REJILLA INTUMESCENTE RECTANGULAR 400X400 RF 60 (material) | 0 |
| RRIRRF010 | REJILLA INTUMESCENTE RECTANGULAR 400X400 RF 90 (material) | 0 |
| RRIRRF017 | REJILLA INTUMESCENTE RECTANGULAR 500X500 RF 120 (material) | 0 |
| RRIRRF005 | REJILLA INTUMESCENTE RECTANGULAR 500X500 RF 60 (material) | 0 |
| RRIRRF011 | REJILLA INTUMESCENTE RECTANGULAR 500X500 RF 90 (material) | 0 |
| RRIRRF018 | REJILLA INTUMESCENTE RECTANGULAR 600X600 RF 120 (material) | 0 |
| RRIRRF006 | REJILLA INTUMESCENTE RECTANGULAR 600X600 RF 60 (material) | 0 |
| RRIRRF012 | REJILLA INTUMESCENTE RECTANGULAR 600X600 RF 90 (material) | 0 |

###### 03040203 DIFUSORES

###### 0304020301 DIFUSORES DE TECHO

| Código | Descripción | Precio |
|---|---|---|
| CDRPM001 | DIFUSOR ROTACIONAL LACADO BLANCO CON P. MONTAJE AEROVENT MOD. QRT 200 (material) | 0 |
| CDRPM007 | DIFUSOR ROTACIONAL LACADO BLANCO CON P. MONTAJE MOD. QRT 1000 (900M3/H) (material) | 104.91 |
| CDRPM002 | DIFUSOR ROTACIONAL LACADO BLANCO CON P. MONTAJE MOD. QRT 300 (350M3/h) (material) | 0 |
| CDRPM003 | DIFUSOR ROTACIONAL LACADO BLANCO CON P. MONTAJE MOD. QRT 400 (500M3/h) (material) | 66.94 |
| CDRPM004 | DIFUSOR ROTACIONAL LACADO BLANCO CON P. MONTAJE MOD. QRT 500 (material) | 72.8 |
| CDRPM005 | DIFUSOR ROTACIONAL LACADO BLANCO CON P. MONTAJE MOD. QRT 600 (600m3/h) (material) | 80.13 |
| CDRPM006 | DIFUSOR ROTACIONAL LACADO BLANCO CON P. MONTAJE MOD. QRT 800 (650M3/h) (material) | 95.76 |
| RDCCFA001 | DIFUSORES CIRCULARES CONO FIJO ALU CON REGULACION Y PUENTE AEROVENT MOD. DR10C- 150 (material) | 0 |
| RDCCFA002 | DIFUSORES CIRCULARES CONO FIJO ALU CON REGULACION Y PUENTE MOD. DR10C+PM 200 (material) | 32.75 |
| RDCCFA003 | DIFUSORES CIRCULARES CONO FIJO ALU CON REGULACION Y PUENTE MOD. DR10C+PM 250 (material) | 42.69 |
| RDCCFA004 | DIFUSORES CIRCULARES CONO FIJO ALU CON REGULACION Y PUENTE MOD. DR10C+PM 300 (material) | 56.09 |
| RCAD001 | CUELLO ADAPTABLES DIFUSOR 150 (material) | 0 |
| RCAD002 | CUELLO ADAPTABLES DIFUSOR 200 (material) | 0 |
| RCAD003 | CUELLO ADAPTABLES DIFUSOR 250 (material) | 0 |
| RCAD004 | CUELLO ADAPTABLES DIFUSOR 300 (material) | 0 |
| RPMD001 | PUENTE DE MONTAJE DIFUSOR 150 (material) | 0 |
| RPMD002 | PUENTE DE MONTAJE DIFUSOR 200 (material) | 0 |
| RPMD003 | PUENTE DE MONTAJE DIFUSOR 250 (material) | 0 |
| RPMD004 | PUENTE DE MONTAJE DIFUSOR 300 (material) | 0 |
| PMDR001 | PUENTE MONTAJE DIFUSOR ROTACIONAL MOD. PMR (material) | 8.09 |

###### 0304020302 DIFUSORES LINEALES

###### 0304020303 DIFUSORES DE SUELO

###### 03040204 TOBERAS

###### 03040205 TOMAS DE AIRE EXTERIOR

###### 03040206 COMPUERTAS DE REGULACION

| Código | Descripción | Precio |
|---|---|---|
| CCRCC001 | CONTROL DE CAUDAL REJILLA CIRCULAR MOD. CIR-REG-425X75 (material) | 12.37 |
| CCRCC002 | CONTROL DE CAUDAL REJILLA CIRCULAR MOD. CIR-REG-AEROVENT 500X125 (material) | 16.13 |
| CCCRC003 | CONTROL DE CAUDAL REJILLA CIRCULAR MOD. CIR-REG-AEROVENT 600X75 (material) | 16.08 |
| PRRLC001 | PLENUM ROTACIONAL CON REGULACION DE LENTEJA CONEXIÓN Ø 200 Ó 250 mm MOD PRPE5959 (material) | 102.64 |
| CRCCQK2100 | REGULADOR CAUDAL CONSTANTE MOD. CQK2-P 100 (15-50/30) (material) | 26.49 |
| CRCCQK2125 | REGULADOR CAUDAL CONSTANTE MOD. CQK2-P 125 (100-180/120) (material) | 30.88 |

##### 030403 INDUSTRIAL

###### 03040301 BOCAS DE VENTILACION

###### 03040302 REJILLAS

###### 0304030201 REJILLAS DE IMPULSION

###### 0304030202 REJILLAS PARA RETORNO

###### 0304030203 REJILLAS LINEALES

###### 0304030204 REJILLAS DE TRANSITO

###### 0304030205 REJILLAS TAE

###### 0304030206 REJILLAS DE SUELO

###### 03040303 DIFUSORES

###### 0304030301 DIFUSORES DE TECHO

###### 0304030302 DIFUSORES LINEALES

###### 0304030303 DIFUSORES DE SUELO

###### 03040304 TOBERAS

##### 030404 COMPLEMENTOS

| Código | Descripción | Precio |
|---|---|---|
| RPMR001 | PREMARCO REJILLA 100 (material) | 0 |
| RPMR011 | PREMARCO REJILLA 1000 (material) | 0 |
| RPMR002 | PREMARCO REJILLA 125 (material) | 0 |
| RPMR003 | PREMARCO REJILLA 150 (material) | 3.96 |
| RPMR004 | PREMARCO REJILLA 200 (material) | 4.07 |
| RPMR005 | PREMARCO REJILLA 250 (material) | 4.63 |
| RPMR006 | PREMARCO REJILLA 300 (material) | 5.37 |
| RPMR007 | PREMARCO REJILLA 400 (material) | 6.52 |
| RPMR008 | PREMARCO REJILLA 500 (material) | 7.25 |
| RPMR009 | PREMARCO REJILLA 600 (material) | 8.69 |
| RPMR010 | PREMARCO REJILLA 800 (material) | 0 |

#### 0305 TRATAMIENTO DE AIRE

##### 030501 RESIDENCIAL

###### 03050101 SISTEMAS PORTATILES

| Código | Ud | Descripción | Precio |
|---|---|---|---|
| C3601108 | u | DESHUMIDIFICADOR DRY DIGIT 13 ARGO (material) | 183.69 |
| CARDESHPLA21 | u | DESHUMIDIFICADOR PLATINUM 21 ARGO (material) | 287.77 |
| CARDESPLAT41 | u | DESHUMIDIFICADOR PLATINUM 41 ARGO (material) | 323.24 |
| CARHUMIOBLO | u | HUMIDIFICADOR MODELO OBLO ARGO (material) | 44.94 |
| CARPURPURY | u | PURIFICADOR AIRE ARGO MODELO PURY (material) | 130.09 |
| CARPURISSIMO | u | PURIFICADOR DE AIRE ARGO PURISSIMO (material) | 208.24 |
| CARMOSKILBAS | u | MOSQUITO KILLER ARGO BASETTINO (material) | 48.25 |
| CARMOSKILSER | u | MOSQUITO KILLER ARGO SEROTINO (material) | 48.25 |

###### 03050102 SISTEMAS FIJOS

##### 030502 TERCIARIO

###### 03050201 MODULOS DE FILTRACION

###### 03050202 RECUPERACION DE CALOR

###### 03050203 UNIDADES TRATAMIENTO DE AIRE

###### 03050204 GRUPOS CON FILTRACION

##### 030503 INDUSTRIAL

##### 030504 COMPLEMENTOS

#### 0306 EXTRACCION COCINAS

##### 030601 RESIDENCIAL

###### 03060101 RED EVACUACION

###### 0306010101 PLASTICOS

###### 0306010102 METALICOS

###### 0306010103 TERMINALES

###### 03060102 CAMPANAS

##### 030602 INDUSTRIAL

###### 03060201 RED EVACUACION

###### 0306020101 PLASTICOS

###### 0306020102 METALICOS

###### 0306020103 TERMINALES

###### 03060202 CAMPANAS

##### 030603 COMPLEMENTOS

#### 0307 CONTRA INCENDIOS

##### 030701 SISTEMAS DE DETECCION

##### 030702 SISTEMAS DE EXTINCION

##### 030703 VENTILACION RF

###### 03070301 MONOSECTOR

###### 03070302 MULTISECTOR

##### 030704 PROTECCION PASIVA

##### 030705 COMPLEMENTOS

| Código | Ud | Descripción | Precio |
|---|---|---|---|
| GJC184 | u | JUNTA FIBROCERAMICA L=10m (E-600/90) (material) | 1.51 |
| GMAC75X50 |  | CINTA ALUMINIO ADHESIVADA 50 MICRAS 50x75 mm (material) | 10.72 |
| GMAC50X50 |  | CINTA ALUMINIO ADHESIVADA 50 MICRAS 50x50 mm (material) | 7.54 |
| GSRFT |  | SELLADOR REFRACTARIO QUILOSA MOD. SFRT 300ml (1500ºC) (material) | 11.17 |

#### 0308 ACUSTICA

##### 030801 ATENUADORES ACUSTICOS

###### 03080101 SILENCIADORES

###### 0308010101 GEOMETRIA RECTANGULAR

###### AST1020 100/200

| Código | Ud | Descripción | Precio |
|---|---|---|---|
| AST1020001 | u | SILENCIOSO RECTANGULAR MOD.SILENTEC-ST100/200 DE 600X450X600 (material) | 168.46 |
| AST1020002 | u | SILENCIOSO RECTANGULAR MOD.SILENTEC-ST100/200 DE 600X450X900 (material) | 212.3 |
| AST1020003 | u | SILENCIOSO RECTANGULAR MOD.SILENTEC-ST100/200 DE 600X450X1200 (material) | 256.14 |
| AST1020004 | u | SILENCIOSO RECTANGULAR MOD.SILENTEC-ST100/200 DE 600X450X1500 (material) | 299.97 |
| AST1020005 | u | SILENCIOSO RECTANGULAR MOD.SILENTEC-ST100/200 DE 600X450X1800 (material) | 350.83 |
| AST1020006 | u | SILENCIOSO RECTANGULAR MOD.SILENTEC-ST100/200 DE 600X450X2100 (material) | 394.8 |
| AST1020007 | u | SILENCIOSO RECTANGULAR MOD.SILENTEC-ST100/200 DE 600X450X2400 (material) | 438.78 |
| AST1020008 | u | SILENCIOSO RECTANGULAR MOD.SILENTEC-ST100/200 DE 900X450X600 (material) | 257.1 |
| AST1020009 | u | SILENCIOSO RECTANGULAR MOD.SILENTEC-ST100/200 DE 900X450X900 (material) | 332.13 |
| AST1020010 | u | SILENCIOSO RECTANGULAR MOD.SILENTEC-ST100/200 DE 900X450X1200 (material) | 407.16 |
| AST1020011 | u | SILENCIOSO RECTANGULAR MOD.SILENTEC-ST100/200 DE 900X450X1500 (material) | 482.19 |
| AST1020012 | u | SILENCIOSO RECTANGULAR MOD.SILENTEC-ST100/200 DE 900X450X1800 (material) | 565.59 |
| AST1020013 | u | SILENCIOSO RECTANGULAR MOD.SILENTEC-ST100/200 DE 900X450X2100 (material) | 640.76 |
| AST1020014 | u | SILENCIOSO RECTANGULAR MOD.SILENTEC-ST100/200 DE 900X450X2400 (material) | 715.93 |
| AST1020015 | u | SILENCIOSO RECTANGULAR MOD.SILENTEC-ST100/200 DE 1200X450X600 (material) | 359.94 |
| AST1020016 | u | SILENCIOSO RECTANGULAR MOD.SILENTEC-ST100/200 DE 1200X450X900 (material) | 474.18 |
| AST1020017 | u | SILENCIOSO RECTANGULAR MOD.SILENTEC-ST100/200 DE 1200X450X1200 (material) | 588.43 |
| AST1020018 | u | SILENCIOSO RECTANGULAR MOD.SILENTEC-ST100/200 DE 1200X450X1500 (material) | 702.67 |
| AST1020019 | u | SILENCIOSO RECTANGULAR MOD.SILENTEC-ST100/200 DE 1200X450X1800 (material) | 825.28 |
| AST1020020 | u | SILENCIOSO RECTANGULAR MOD.SILENTEC-ST100/200 DE 1200X450X2100 (material) | 939.67 |
| AST1020021 | u | SILENCIOSO RECTANGULAR MOD.SILENTEC-ST100/200 DE 1200X450X2400 (material) | 1054.05 |
| AST1020022 | u | SILENCIOSO RECTANGULAR MOD.SILENTEC-ST100/200 DE 600X600X600 (material) | 199.19 |
| AST1020023 | u | SILENCIOSO RECTANGULAR MOD.SILENTEC-ST100/200 DE 600X600X900 (material) | 253.09 |
| AST1020024 | u | SILENCIOSO RECTANGULAR MOD.SILENTEC-ST100/200 DE 600X600X1200 (material) | 306.99 |
| AST1020025 | u | SILENCIOSO RECTANGULAR MOD.SILENTEC-ST100/200 DE 600X600X1500 (material) | 360.9 |
| AST1020026 | u | SILENCIOSO RECTANGULAR MOD.SILENTEC-ST100/200 DE 600X600X1800 (material) | 422 |
| AST1020027 | u | SILENCIOSO RECTANGULAR MOD.SILENTEC-ST100/200 DE 600X600X2100 (material) | 476.04 |
| AST1020028 | u | SILENCIOSO RECTANGULAR MOD.SILENTEC-ST100/200 DE 600X600X2400 (material) | 530.08 |
| AST1020029 | u | SILENCIOSO RECTANGULAR MOD.SILENTEC-ST100/200 DE 900X600X600 (material) | 298.99 |
| AST1020030 | u | SILENCIOSO RECTANGULAR MOD.SILENTEC-ST100/200 DE 900X600X900 (material) | 391.94 |
| AST1020031 | u | SILENCIOSO RECTANGULAR MOD.SILENTEC-ST100/200 DE 900X600X1200 (material) | 484.9 |
| AST1020032 | u | SILENCIOSO RECTANGULAR MOD.SILENTEC-ST100/200 DE 900X600X1500 (material) | 577.85 |
| AST1020033 | u | SILENCIOSO RECTANGULAR MOD.SILENTEC-ST100/200 DE 900X600X1800 (material) | 679.36 |
| AST1020034 | u | SILENCIOSO RECTANGULAR MOD.SILENTEC-ST100/200 DE 900X600X2100 (material) | 772.46 |
| AST1020035 | u | SILENCIOSO RECTANGULAR MOD.SILENTEC-ST100/200 DE 900X600X2400 (material) | 865.55 |
| AST1020036 | u | SILENCIOSO RECTANGULAR MOD.SILENTEC-ST100/200 DE 1200X600X600 (material) | 421.83 |
| AST1020037 | u | SILENCIOSO RECTANGULAR MOD.SILENTEC-ST100/200 DE 1200X600X900 (material) | 562.48 |
| AST1020038 | u | SILENCIOSO RECTANGULAR MOD.SILENTEC-ST100/200 DE 1200X600X1200 (material) | 703.13 |
| AST1020039 | u | SILENCIOSO RECTANGULAR MOD.SILENTEC-ST100/200 DE 1200X600X1500 (material) | 843.79 |
| AST1020040 | u | SILENCIOSO RECTANGULAR MOD.SILENTEC-ST100/200 DE 1200X600X1800 (material) | 992.81 |
| AST1020041 | u | SILENCIOSO RECTANGULAR MOD.SILENTEC-ST100/200 DE 1200X600X2100 (material) | 1133.6 |
| AST1020042 | u | SILENCIOSO RECTANGULAR MOD.SILENTEC-ST100/200 DE 1200X600X2400 (material) | 1274.39 |
| AST1020043 | u | SILENCIOSO RECTANGULAR MOD.SILENTEC-ST100/200 DE 1500X600X600 (material) | 526.75 |
| AST1020044 | u | SILENCIOSO RECTANGULAR MOD.SILENTEC-ST100/200 DE 1500X600X900 (material) | 708.21 |
| AST1020045 | u | SILENCIOSO RECTANGULAR MOD.SILENTEC-ST100/200 DE 1500X600X1200 (material) | 889.68 |
| AST1020046 | u | SILENCIOSO RECTANGULAR MOD.SILENTEC-ST100/200 DE 1500X600X1500 (material) | 1071.15 |
| AST1020047 | u | SILENCIOSO RECTANGULAR MOD.SILENTEC-ST100/200 DE 1500X600X1800 (material) | 1260.98 |
| AST1020048 | u | SILENCIOSO RECTANGULAR MOD.SILENTEC-ST100/200 DE 1500X600X2100 (material) | 1442.59 |
| AST1020049 | u | SILENCIOSO RECTANGULAR MOD.SILENTEC-ST100/200 DE 1500X600X2400 (material) | 1624.19 |
| AST1020050 | u | SILENCIOSO RECTANGULAR MOD.SILENTEC-ST100/200 DE 1800X600X600 (material) | 631.67 |
| AST1020051 | u | SILENCIOSO RECTANGULAR MOD.SILENTEC-ST100/200 DE 1800X600X900 (material) | 853.95 |
| AST1020052 | u | SILENCIOSO RECTANGULAR MOD.SILENTEC-ST100/200 DE 1800X600X1200 (material) | 1076.23 |
| AST1020053 | u | SILENCIOSO RECTANGULAR MOD.SILENTEC-ST100/200 DE 1800X600X1500 (material) | 1298.5 |
| AST1020054 | u | SILENCIOSO RECTANGULAR MOD.SILENTEC-ST100/200 DE 1800X600X1800 (material) | 1529.15 |
| AST1020055 | u | SILENCIOSO RECTANGULAR MOD.SILENTEC-ST100/200 DE 1800X600X2100 (material) | 1751.57 |
| AST1020056 | u | SILENCIOSO RECTANGULAR MOD.SILENTEC-ST100/200 DE 1800X600X2400 (material) | 1973.99 |
| AST1020057 | u | SILENCIOSO RECTANGULAR MOD.SILENTEC-ST100/200 DE 900X900X600 (material) | 382.75 |
| AST1020058 | u | SILENCIOSO RECTANGULAR MOD.SILENTEC-ST100/200 DE 900X900X900 (material) | 511.56 |
| AST1020059 | u | SILENCIOSO RECTANGULAR MOD.SILENTEC-ST100/200 DE 900X900X1200 (material) | 640.37 |
| AST1020060 | u | SILENCIOSO RECTANGULAR MOD.SILENTEC-ST100/200 DE 900X900X1500 (material) | 769.17 |
| AST1020061 | u | SILENCIOSO RECTANGULAR MOD.SILENTEC-ST100/200 DE 900X900X1800 (material) | 906.54 |
| AST1020062 | u | SILENCIOSO RECTANGULAR MOD.SILENTEC-ST100/200 DE 900X900X2100 (material) | 1035.48 |
| AST1020063 | u | SILENCIOSO RECTANGULAR MOD.SILENTEC-ST100/200 DE 900X900X2400 (material) | 1164.43 |
| AST1020064 | u | SILENCIOSO RECTANGULAR MOD.SILENTEC-ST100/200 DE 1200X900X600 (material) | 545.61 |
| AST1020065 | u | SILENCIOSO RECTANGULAR MOD.SILENTEC-ST100/200 DE 1200X900X900 (material) | 739.08 |
| AST1020066 | u | SILENCIOSO RECTANGULAR MOD.SILENTEC-ST100/200 DE 1200X900X1200 (material) | 932.55 |
| AST1020067 | u | SILENCIOSO RECTANGULAR MOD.SILENTEC-ST100/200 DE 1200X900X1500 (material) | 1126.02 |
| AST1020068 | u | SILENCIOSO RECTANGULAR MOD.SILENTEC-ST100/200 DE 1200X900X1800 (material) | 1327.86 |
| AST1020069 | u | SILENCIOSO RECTANGULAR MOD.SILENTEC-ST100/200 DE 1200X900X2100 (material) | 1521.47 |
| AST1020070 | u | SILENCIOSO RECTANGULAR MOD.SILENTEC-ST100/200 DE 1200X900X2400 (material) | 1715.08 |
| AST1020071 | u | SILENCIOSO RECTANGULAR MOD.SILENTEC-ST100/200 DE 1500X900X600 (material) | 686.54 |
| AST1020072 | u | SILENCIOSO RECTANGULAR MOD.SILENTEC-ST100/200 DE 1500X900X900 (material) | 936.83 |
| AST1020073 | u | SILENCIOSO RECTANGULAR MOD.SILENTEC-ST100/200 DE 1500X900X1200 (material) | 1187.12 |
| AST1020074 | u | SILENCIOSO RECTANGULAR MOD.SILENTEC-ST100/200 DE 1500X900X1500 (material) | 1437.41 |
| AST1020075 | u | SILENCIOSO RECTANGULAR MOD.SILENTEC-ST100/200 DE 1500X900X1800 (material) | 1696.06 |
| AST1020076 | u | SILENCIOSO RECTANGULAR MOD.SILENTEC-ST100/200 DE 1500X900X2100 (material) | 1946.49 |
| AST1020077 | u | SILENCIOSO RECTANGULAR MOD.SILENTEC-ST100/200 DE 1500X900X2400 (material) | 2196.92 |
| AST1020078 | u | SILENCIOSO RECTANGULAR MOD.SILENTEC-ST100/200 DE 1800X900X600 (material) | 827.47 |
| AST1020079 | u | SILENCIOSO RECTANGULAR MOD.SILENTEC-ST100/200 DE 1800X900X900 (material) | 1134.58 |
| AST1020080 | u | SILENCIOSO RECTANGULAR MOD.SILENTEC-ST100/200 DE 1800X900X1200 (material) | 1441.69 |
| AST1020081 | u | SILENCIOSO RECTANGULAR MOD.SILENTEC-ST100/200 DE 1800X900X1500 (material) | 1748.79 |
| AST1020082 | u | SILENCIOSO RECTANGULAR MOD.SILENTEC-ST100/200 DE 1800X900X1800 (material) | 2064.27 |
| AST1020083 | u | SILENCIOSO RECTANGULAR MOD.SILENTEC-ST100/200 DE 1800X900X2100 (material) | 2371.52 |
| AST1020084 | u | SILENCIOSO RECTANGULAR MOD.SILENTEC-ST100/200 DE 1800X900X2400 (material) | 2678.76 |
| AST1020085 | u | SILENCIOSO RECTANGULAR MOD.SILENTEC-ST100/200 DE 2100X900X600 (material) | 968.4 |
| AST1020086 | u | SILENCIOSO RECTANGULAR MOD.SILENTEC-ST100/200 DE 2100X900X900 (material) | 1332.33 |
| AST1020087 | u | SILENCIOSO RECTANGULAR MOD.SILENTEC-ST100/200 DE 2100X900X1200 (material) | 1696.25 |
| AST1020088 | u | SILENCIOSO RECTANGULAR MOD.SILENTEC-ST100/200 DE 2100X900X1500 (material) | 2060.18 |
| AST1020089 | u | SILENCIOSO RECTANGULAR MOD.SILENTEC-ST100/200 DE 2100X900X1800 (material) | 2432.47 |
| AST1020090 | u | SILENCIOSO RECTANGULAR MOD.SILENTEC-ST100/200 DE 2100X900X2100 (material) | 2796.54 |
| AST1020091 | u | SILENCIOSO RECTANGULAR MOD.SILENTEC-ST100/200 DE 2100X900X2400 (material) | 3160.61 |
| AST1020092 | u | SILENCIOSO RECTANGULAR MOD.SILENTEC-ST100/200 DE 2400X900X600 (material) | 1109.33 |
| AST1020093 | u | SILENCIOSO RECTANGULAR MOD.SILENTEC-ST100/200 DE 2400X900X900 (material) | 1530.08 |
| AST1020094 | u | SILENCIOSO RECTANGULAR MOD.SILENTEC-ST100/200 DE 2400X900X1200 (material) | 1950.82 |
| AST1020095 | u | SILENCIOSO RECTANGULAR MOD.SILENTEC-ST100/200 DE 2400X900X1500 (material) | 2371.57 |
| AST1020096 | u | SILENCIOSO RECTANGULAR MOD.SILENTEC-ST100/200 DE 2400X900X1800 (material) | 2800.68 |
| AST1020097 | u | SILENCIOSO RECTANGULAR MOD.SILENTEC-ST100/200 DE 2400X900X2100 (material) | 3221.57 |
| AST1020098 | u | SILENCIOSO RECTANGULAR MOD.SILENTEC-ST100/200 DE 2400X900X2400 (material) | 3642.45 |
| AST1020099 | u | SILENCIOSO RECTANGULAR MOD.SILENTEC-ST100/200 DE 1200X1200X600 (material) | 669.59 |
| AST1020100 | u | SILENCIOSO RECTANGULAR MOD.SILENTEC-ST100/200 DE 1200X1200X900 (material) | 915.88 |
| AST1020101 | u | SILENCIOSO RECTANGULAR MOD.SILENTEC-ST100/200 DE 1200X1200X1200 (material) | 1162.17 |
| AST1020102 | u | SILENCIOSO RECTANGULAR MOD.SILENTEC-ST100/200 DE 1200X1200X1500 (material) | 1408.45 |
| AST1020103 | u | SILENCIOSO RECTANGULAR MOD.SILENTEC-ST100/200 DE 1200X1200X1800 (material) | 1665.26 |
| AST1020104 | u | SILENCIOSO RECTANGULAR MOD.SILENTEC-ST100/200 DE 1200X1200X2100 (material) | 1911.55 |
| AST1020105 | u | SILENCIOSO RECTANGULAR MOD.SILENTEC-ST100/200 DE 1200X1200X2400 (material) | 2157.83 |
| AST1020106 | u | SILENCIOSO RECTANGULAR MOD.SILENTEC-ST100/200 DE 1500X1200X600 (material) | 852.21 |
| AST1020107 | u | SILENCIOSO RECTANGULAR MOD.SILENTEC-ST100/200 DE 1500X1200X900 (material) | 1171.32 |
| AST1020108 | u | SILENCIOSO RECTANGULAR MOD.SILENTEC-ST100/200 DE 1500X1200X1200 (material) | 1490.43 |
| AST1020109 | u | SILENCIOSO RECTANGULAR MOD.SILENTEC-ST100/200 DE 1500X1200X1500 (material) | 1809.54 |
| AST1020110 | u | SILENCIOSO RECTANGULAR MOD.SILENTEC-ST100/200 DE 1500X1200X1800 (material) | 2139.18 |
| AST1020111 | u | SILENCIOSO RECTANGULAR MOD.SILENTEC-ST100/200 DE 1500X1200X2100 (material) | 2458.29 |
| AST1020112 | u | SILENCIOSO RECTANGULAR MOD.SILENTEC-ST100/200 DE 1500X1200X2400 (material) | 2777.4 |
| AST1020113 | u | SILENCIOSO RECTANGULAR MOD.SILENTEC-ST100/200 DE 1800X1200X600 (material) | 1034.83 |
| AST1020114 | u | SILENCIOSO RECTANGULAR MOD.SILENTEC-ST100/200 DE 1800X1200X900 (material) | 1426.77 |
| AST1020115 | u | SILENCIOSO RECTANGULAR MOD.SILENTEC-ST100/200 DE 1800X1200X1200 (material) | 1818.7 |
| AST1020116 | u | SILENCIOSO RECTANGULAR MOD.SILENTEC-ST100/200 DE 1800X1200X1500 (material) | 2210.64 |
| AST1020117 | u | SILENCIOSO RECTANGULAR MOD.SILENTEC-ST100/200 DE 1800X1200X1800 (material) | 2613.09 |
| AST1020118 | u | SILENCIOSO RECTANGULAR MOD.SILENTEC-ST100/200 DE 1800X1200X2100 (material) | 3005.03 |
| AST1020119 | u | SILENCIOSO RECTANGULAR MOD.SILENTEC-ST100/200 DE 1800X1200X2400 (material) | 3396.96 |
| AST1020120 | u | SILENCIOSO RECTANGULAR MOD.SILENTEC-ST100/200 DE 2100X1200X600 (material) | 1217.45 |
| AST1020121 | u | SILENCIOSO RECTANGULAR MOD.SILENTEC-ST100/200 DE 2100X1200X900 (material) | 1682.21 |
| AST1020122 | u | SILENCIOSO RECTANGULAR MOD.SILENTEC-ST100/200 DE 2100X1200X1200 (material) | 2146.97 |
| AST1020123 | u | SILENCIOSO RECTANGULAR MOD.SILENTEC-ST100/200 DE 2100X1200X1500 (material) | 2611.73 |
| AST1020124 | u | SILENCIOSO RECTANGULAR MOD.SILENTEC-ST100/200 DE 2100X1200X1800 (material) | 3087.01 |
| AST1020125 | u | SILENCIOSO RECTANGULAR MOD.SILENTEC-ST100/200 DE 2100X1200X2100 (material) | 3551.77 |
| AST1020126 | u | SILENCIOSO RECTANGULAR MOD.SILENTEC-ST100/200 DE 2100X1200X2400 (material) | 4016.52 |
| AST1020127 | u | SILENCIOSO RECTANGULAR MOD.SILENTEC-ST100/200 DE 2400X1200X600 (material) | 1400.07 |
| AST1020128 | u | SILENCIOSO RECTANGULAR MOD.SILENTEC-ST100/200 DE 2400X1200X900 (material) | 1937.65 |
| AST1020129 | u | SILENCIOSO RECTANGULAR MOD.SILENTEC-ST100/200 DE 2400X1200X1200 (material) | 2475.24 |
| AST1020130 | u | SILENCIOSO RECTANGULAR MOD.SILENTEC-ST100/200 DE 2400X1200X1500 (material) | 3012.82 |
| AST1020131 | u | SILENCIOSO RECTANGULAR MOD.SILENTEC-ST100/200 DE 2400X1200X1800 (material) | 3560.92 |
| AST1020132 | u | SILENCIOSO RECTANGULAR MOD.SILENTEC-ST100/200 DE 2400X1200X2100 (material) | 4098.51 |
| AST1020133 | u | SILENCIOSO RECTANGULAR MOD.SILENTEC-ST100/200 DE 2400X1200X2400 (material) | 4636.09 |
| AST1020134 | u | SILENCIOSO RECTANGULAR MOD.SILENTEC-ST100/200 DE 2700X1200X600 (material) | 1582.69 |
| AST1020135 | u | SILENCIOSO RECTANGULAR MOD.SILENTEC-ST100/200 DE 2700X1200X900 (material) | 2193.1 |
| AST1020136 | u | SILENCIOSO RECTANGULAR MOD.SILENTEC-ST100/200 DE 2700X1200X1200 (material) | 2803.5 |
| AST1020137 | u | SILENCIOSO RECTANGULAR MOD.SILENTEC-ST100/200 DE 2700X1200X1500 (material) | 3413.91 |
| AST1020138 | u | SILENCIOSO RECTANGULAR MOD.SILENTEC-ST100/200 DE 2700X1200X1800 (material) | 4034.84 |
| AST1020139 | u | SILENCIOSO RECTANGULAR MOD.SILENTEC-ST100/200 DE 2700X1200X2100 (material) | 4645.25 |
| AST1020140 | u | SILENCIOSO RECTANGULAR MOD.SILENTEC-ST100/200 DE 2700X1200X2400 (material) | 5255.65 |
| AST1020141 | u | SILENCIOSO RECTANGULAR MOD.SILENTEC-ST100/200 DE 3000X1200X600 (material) | 1765.31 |
| AST1020142 | u | SILENCIOSO RECTANGULAR MOD.SILENTEC-ST100/200 DE 3000X1200X900 (material) | 2448.54 |
| AST1020143 | u | SILENCIOSO RECTANGULAR MOD.SILENTEC-ST100/200 DE 3000X1200X1200 (material) | 3131.77 |
| AST1020144 | u | SILENCIOSO RECTANGULAR MOD.SILENTEC-ST100/200 DE 3000X1200X1500 (material) | 3815 |
| AST1020145 | u | SILENCIOSO RECTANGULAR MOD.SILENTEC-ST100/200 DE 3000X1200X1800 (material) | 4508.75 |
| AST1020146 | u | SILENCIOSO RECTANGULAR MOD.SILENTEC-ST100/200 DE 3000X1200X2100 (material) | 5191.99 |
| AST1020147 | u | SILENCIOSO RECTANGULAR MOD.SILENTEC-ST100/200 DE 3000X1200X2400 (material) | 5875.22 |
| AST1020148 | u | SILENCIOSO RECTANGULAR MOD.SILENTEC-ST100/200 DE 1500X1500X600 (material) | 1012.01 |
| AST1020149 | u | SILENCIOSO RECTANGULAR MOD.SILENTEC-ST100/200 DE 1500X1500X900 (material) | 1399.94 |
| AST1020150 | u | SILENCIOSO RECTANGULAR MOD.SILENTEC-ST100/200 DE 1500X1500X1200 (material) | 1787.87 |
| AST1020151 | u | SILENCIOSO RECTANGULAR MOD.SILENTEC-ST100/200 DE 1500X1500X1500 (material) | 2175.81 |
| AST1020152 | u | SILENCIOSO RECTANGULAR MOD.SILENTEC-ST100/200 DE 1500X1500X1800 (material) | 2574.26 |
| AST1020153 | u | SILENCIOSO RECTANGULAR MOD.SILENTEC-ST100/200 DE 1500X1500X2100 (material) | 2962.19 |
| AST1020154 | u | SILENCIOSO RECTANGULAR MOD.SILENTEC-ST100/200 DE 1500X1500X2400 (material) | 3350.12 |
| AST1020155 | u | SILENCIOSO RECTANGULAR MOD.SILENTEC-ST100/200 DE 1800X1500X600 (material) | 1230.64 |
| AST1020156 | u | SILENCIOSO RECTANGULAR MOD.SILENTEC-ST100/200 DE 1800X1500X900 (material) | 1707.4 |
| AST1020157 | u | SILENCIOSO RECTANGULAR MOD.SILENTEC-ST100/200 DE 1800X1500X1200 (material) | 2184.16 |
| AST1020158 | u | SILENCIOSO RECTANGULAR MOD.SILENTEC-ST100/200 DE 1800X1500X1500 (material) | 2660.92 |
| AST1020159 | u | SILENCIOSO RECTANGULAR MOD.SILENTEC-ST100/200 DE 1800X1500X1800 (material) | 3148.21 |
| AST1020160 | u | SILENCIOSO RECTANGULAR MOD.SILENTEC-ST100/200 DE 1800X1500X2100 (material) | 3624.97 |
| AST1020161 | u | SILENCIOSO RECTANGULAR MOD.SILENTEC-ST100/200 DE 1800X1500X2400 (material) | 4101.73 |
| AST1020162 | u | SILENCIOSO RECTANGULAR MOD.SILENTEC-ST100/200 DE 2100X1500X600 (material) | 1449.27 |
| AST1020163 | u | SILENCIOSO RECTANGULAR MOD.SILENTEC-ST100/200 DE 2100X1500X900 (material) | 2014.86 |
| AST1020164 | u | SILENCIOSO RECTANGULAR MOD.SILENTEC-ST100/200 DE 2100X1500X1200 (material) | 2580.45 |
| AST1020165 | u | SILENCIOSO RECTANGULAR MOD.SILENTEC-ST100/200 DE 2100X1500X1500 (material) | 3146.04 |
| AST1020166 | u | SILENCIOSO RECTANGULAR MOD.SILENTEC-ST100/200 DE 2100X1500X1800 (material) | 3722.15 |
| AST1020167 | u | SILENCIOSO RECTANGULAR MOD.SILENTEC-ST100/200 DE 2100X1500X2100 (material) | 4287.75 |
| AST1020168 | u | SILENCIOSO RECTANGULAR MOD.SILENTEC-ST100/200 DE 2100X1500X2400 (material) | 4853.34 |
| AST1020169 | u | SILENCIOSO RECTANGULAR MOD.SILENTEC-ST100/200 DE 2400X1500X600 (material) | 1667.9 |
| AST1020170 | u | SILENCIOSO RECTANGULAR MOD.SILENTEC-ST100/200 DE 2400X1500X900 (material) | 2322.32 |
| AST1020171 | u | SILENCIOSO RECTANGULAR MOD.SILENTEC-ST100/200 DE 2400X1500X1200 (material) | 2976.74 |
| AST1020172 | u | SILENCIOSO RECTANGULAR MOD.SILENTEC-ST100/200 DE 2400X1500X1500 (material) | 3631.16 |
| AST1020173 | u | SILENCIOSO RECTANGULAR MOD.SILENTEC-ST100/200 DE 2400X1500X1800 (material) | 4296.1 |
| AST1020174 | u | SILENCIOSO RECTANGULAR MOD.SILENTEC-ST100/200 DE 2400X1500X2100 (material) | 4950.52 |
| AST1020175 | u | SILENCIOSO RECTANGULAR MOD.SILENTEC-ST100/200 DE 2400X1500X2400 (material) | 5604.94 |
| AST1020176 | u | SILENCIOSO RECTANGULAR MOD.SILENTEC-ST100/200 DE 2700X1500X600 (material) | 1886.53 |
| AST1020177 | u | SILENCIOSO RECTANGULAR MOD.SILENTEC-ST100/200 DE 2700X1500X900 (material) | 2629.78 |
| AST1020178 | u | SILENCIOSO RECTANGULAR MOD.SILENTEC-ST100/200 DE 2700X1500X1200 (material) | 3373.03 |
| AST1020179 | u | SILENCIOSO RECTANGULAR MOD.SILENTEC-ST100/200 DE 2700X1500X1500 (material) | 4116.28 |
| AST1020180 | u | SILENCIOSO RECTANGULAR MOD.SILENTEC-ST100/200 DE 2700X1500X1800 (material) | 4870.05 |
| AST1020181 | u | SILENCIOSO RECTANGULAR MOD.SILENTEC-ST100/200 DE 2700X1500X2100 (material) | 5613.3 |
| AST1020182 | u | SILENCIOSO RECTANGULAR MOD.SILENTEC-ST100/200 DE 2700X1500X2400 (material) | 6356.55 |
| AST1020183 | u | SILENCIOSO RECTANGULAR MOD.SILENTEC-ST100/200 DE 3000X1500X600 (material) | 2105.16 |
| AST1020184 | u | SILENCIOSO RECTANGULAR MOD.SILENTEC-ST100/200 DE 3000X1500X900 (material) | 2937.24 |
| AST1020185 | u | SILENCIOSO RECTANGULAR MOD.SILENTEC-ST100/200 DE 3000X1500X1200 (material) | 3769.32 |
| AST1020186 | u | SILENCIOSO RECTANGULAR MOD.SILENTEC-ST100/200 DE 3000X1500X1500 (material) | 4601.4 |
| AST1020187 | u | SILENCIOSO RECTANGULAR MOD.SILENTEC-ST100/200 DE 3000X1500X1800 (material) | 5444 |
| AST1020188 | u | SILENCIOSO RECTANGULAR MOD.SILENTEC-ST100/200 DE 3000X1500X2100 (material) | 6276.08 |
| AST1020189 | u | SILENCIOSO RECTANGULAR MOD.SILENTEC-ST100/200 DE 3000X1500X2400 (material) | 7108.16 |
| AST1020190 | u | SILENCIOSO RECTANGULAR MOD.SILENTEC-ST100/200 DE 1800X1800X600 (material) | 1426.44 |
| AST1020191 | u | SILENCIOSO RECTANGULAR MOD.SILENTEC-ST100/200 DE 1800X1800X900 (material) | 1988.03 |
| AST1020192 | u | SILENCIOSO RECTANGULAR MOD.SILENTEC-ST100/200 DE 1800X1800X1200 (material) | 2549.62 |
| AST1020193 | u | SILENCIOSO RECTANGULAR MOD.SILENTEC-ST100/200 DE 1800X1800X1500 (material) | 3111.21 |
| AST1020194 | u | SILENCIOSO RECTANGULAR MOD.SILENTEC-ST100/200 DE 1800X1800X1800 (material) | 3683.32 |
| AST1020195 | u | SILENCIOSO RECTANGULAR MOD.SILENTEC-ST100/200 DE 1800X1800X2100 (material) | 4244.91 |
| AST1020196 | u | SILENCIOSO RECTANGULAR MOD.SILENTEC-ST100/200 DE 1800X1800X2400 (material) | 4806.5 |
| AST1020197 | u | SILENCIOSO RECTANGULAR MOD.SILENTEC-ST100/200 DE 2100X1800X600 (material) | 1681.09 |
| AST1020198 | u | SILENCIOSO RECTANGULAR MOD.SILENTEC-ST100/200 DE 2100X1800X900 (material) | 2347.51 |
| AST1020199 | u | SILENCIOSO RECTANGULAR MOD.SILENTEC-ST100/200 DE 2100X1800X1200 (material) | 3013.93 |
| AST1020200 | u | SILENCIOSO RECTANGULAR MOD.SILENTEC-ST100/200 DE 2100X1800X1500 (material) | 3680.36 |
| AST1020201 | u | SILENCIOSO RECTANGULAR MOD.SILENTEC-ST100/200 DE 2100X1800X1800 (material) | 4357.3 |
| AST1020202 | u | SILENCIOSO RECTANGULAR MOD.SILENTEC-ST100/200 DE 2100X1800X2100 (material) | 5023.73 |
| AST1020203 | u | SILENCIOSO RECTANGULAR MOD.SILENTEC-ST100/200 DE 2100X1800X2400 (material) | 5690.15 |
| AST1020204 | u | SILENCIOSO RECTANGULAR MOD.SILENTEC-ST100/200 DE 2400X1800X600 (material) | 1935.73 |
| AST1020205 | u | SILENCIOSO RECTANGULAR MOD.SILENTEC-ST100/200 DE 2400X1800X900 (material) | 2706.99 |
| AST1020206 | u | SILENCIOSO RECTANGULAR MOD.SILENTEC-ST100/200 DE 2400X1800X1200 (material) | 3478.25 |
| AST1020207 | u | SILENCIOSO RECTANGULAR MOD.SILENTEC-ST100/200 DE 2400X1800X1500 (material) | 4249.5 |
| AST1020208 | u | SILENCIOSO RECTANGULAR MOD.SILENTEC-ST100/200 DE 2400X1800X1800 (material) | 5031.28 |
| AST1020209 | u | SILENCIOSO RECTANGULAR MOD.SILENTEC-ST100/200 DE 2400X1800X2100 (material) | 5802.54 |
| AST1020210 | u | SILENCIOSO RECTANGULAR MOD.SILENTEC-ST100/200 DE 2400X1800X2400 (material) | 6573.8 |
| AST1020211 | u | SILENCIOSO RECTANGULAR MOD.SILENTEC-ST100/200 DE 2700X1800X600 (material) | 2190.37 |
| AST1020212 | u | SILENCIOSO RECTANGULAR MOD.SILENTEC-ST100/200 DE 2700X1800X900 (material) | 3066.47 |
| AST1020213 | u | SILENCIOSO RECTANGULAR MOD.SILENTEC-ST100/200 DE 2700X1800X1200 (material) | 3942.56 |
| AST1020214 | u | SILENCIOSO RECTANGULAR MOD.SILENTEC-ST100/200 DE 2700X1800X1500 (material) | 4818.65 |
| AST1020215 | u | SILENCIOSO RECTANGULAR MOD.SILENTEC-ST100/200 DE 2700X1800X1800 (material) | 5705.26 |
| AST1020216 | u | SILENCIOSO RECTANGULAR MOD.SILENTEC-ST100/200 DE 2700X1800X2100 (material) | 6581.36 |
| AST1020217 | u | SILENCIOSO RECTANGULAR MOD.SILENTEC-ST100/200 DE 2700X1800X2400 (material) | 7457.45 |
| AST1020218 | u | SILENCIOSO RECTANGULAR MOD.SILENTEC-ST100/200 DE 3000X1800X600 (material) | 2445.02 |
| AST1020219 | u | SILENCIOSO RECTANGULAR MOD.SILENTEC-ST100/200 DE 3000X1800X900 (material) | 3425.94 |
| AST1020220 | u | SILENCIOSO RECTANGULAR MOD.SILENTEC-ST100/200 DE 3000X1800X1200 (material) | 4406.87 |
| AST1020221 | u | SILENCIOSO RECTANGULAR MOD.SILENTEC-ST100/200 DE 3000X1800X1500 (material) | 5387.8 |
| AST1020222 | u | SILENCIOSO RECTANGULAR MOD.SILENTEC-ST100/200 DE 3000X1800X1800 (material) | 6379.24 |
| AST1020223 | u | SILENCIOSO RECTANGULAR MOD.SILENTEC-ST100/200 DE 3000X1800X2100 (material) | 7360.17 |
| AST1020224 | u | SILENCIOSO RECTANGULAR MOD.SILENTEC-ST100/200 DE 3000X1800X2400 (material) | 8341.1 |
| AST1020225 | u | SILENCIOSO RECTANGULAR MOD.SILENTEC-ST100/200 DE 2100X2000X600 (material) | 1835.94 |
| AST1020226 | u | SILENCIOSO RECTANGULAR MOD.SILENTEC-ST100/200 DE 2100X2000X900 (material) | 2569.59 |
| AST1020227 | u | SILENCIOSO RECTANGULAR MOD.SILENTEC-ST100/200 DE 2100X2000X1200 (material) | 3303.23 |
| AST1020228 | u | SILENCIOSO RECTANGULAR MOD.SILENTEC-ST100/200 DE 2100X2000X1500 (material) | 4036.88 |
| AST1020229 | u | SILENCIOSO RECTANGULAR MOD.SILENTEC-ST100/200 DE 2100X2000X1800 (material) | 4781.05 |
| AST1020230 | u | SILENCIOSO RECTANGULAR MOD.SILENTEC-ST100/200 DE 2100X2000X2100 (material) | 5514.69 |
| AST1020231 | u | SILENCIOSO RECTANGULAR MOD.SILENTEC-ST100/200 DE 2100X2000X2400 (material) | 6248.34 |
| AST1020232 | u | SILENCIOSO RECTANGULAR MOD.SILENTEC-ST100/200 DE 2400X2000X600 (material) | 2114.59 |
| AST1020233 | u | SILENCIOSO RECTANGULAR MOD.SILENTEC-ST100/200 DE 2400X2000X900 (material) | 2963.74 |
| AST1020234 | u | SILENCIOSO RECTANGULAR MOD.SILENTEC-ST100/200 DE 2400X2000X1200 (material) | 3812.89 |
| AST1020235 | u | SILENCIOSO RECTANGULAR MOD.SILENTEC-ST100/200 DE 2400X2000X1500 (material) | 4662.04 |
| AST1020236 | u | SILENCIOSO RECTANGULAR MOD.SILENTEC-ST100/200 DE 2400X2000X1800 (material) | 5521.71 |
| AST1020237 | u | SILENCIOSO RECTANGULAR MOD.SILENTEC-ST100/200 DE 2400X2000X2100 (material) | 6370.86 |
| AST1020238 | u | SILENCIOSO RECTANGULAR MOD.SILENTEC-ST100/200 DE 2400X2000X2400 (material) | 7220.01 |
| AST1020239 | u | SILENCIOSO RECTANGULAR MOD.SILENTEC-ST100/200 DE 2700X2000X600 (material) | 2393.25 |
| AST1020240 | u | SILENCIOSO RECTANGULAR MOD.SILENTEC-ST100/200 DE 2700X2000X900 (material) | 3357.9 |
| AST1020241 | u | SILENCIOSO RECTANGULAR MOD.SILENTEC-ST100/200 DE 2700X2000X1200 (material) | 4322.55 |
| AST1020242 | u | SILENCIOSO RECTANGULAR MOD.SILENTEC-ST100/200 DE 2700X2000X1500 (material) | 5287.21 |
| AST1020243 | u | SILENCIOSO RECTANGULAR MOD.SILENTEC-ST100/200 DE 2700X2000X1800 (material) | 6262.38 |
| AST1020244 | u | SILENCIOSO RECTANGULAR MOD.SILENTEC-ST100/200 DE 2700X2000X2100 (material) | 7227.04 |
| AST1020245 | u | SILENCIOSO RECTANGULAR MOD.SILENTEC-ST100/200 DE 2700X2000X2400 (material) | 8191.69 |
| AST1020246 | u | SILENCIOSO RECTANGULAR MOD.SILENTEC-ST100/200 DE 3000X2000X600 (material) | 2671.9 |
| AST1020247 | u | SILENCIOSO RECTANGULAR MOD.SILENTEC-ST100/200 DE 3000X2000X900 (material) | 3752.06 |
| AST1020248 | u | SILENCIOSO RECTANGULAR MOD.SILENTEC-ST100/200 DE 3000X2000X1200 (material) | 4832.21 |
| AST1020249 | u | SILENCIOSO RECTANGULAR MOD.SILENTEC-ST100/200 DE 3000X2000X1500 (material) | 5912.37 |
| AST1020250 | u | SILENCIOSO RECTANGULAR MOD.SILENTEC-ST100/200 DE 3000X2000X1800 (material) | 7003.05 |
| AST1020251 | u | SILENCIOSO RECTANGULAR MOD.SILENTEC-ST100/200 DE 3000X2000X2100 (material) | 8083.21 |
| AST1020252 | u | SILENCIOSO RECTANGULAR MOD.SILENTEC-ST100/200 DE 3000X2000X2400 (material) | 9163.37 |
| AST1020253 | u | SILENCIOSO RECTANGULAR MOD.SILENTEC-ST100/200 DE 3600X2000X600 (material) | 3229.2 |
| AST1020254 | u | SILENCIOSO RECTANGULAR MOD.SILENTEC-ST100/200 DE 3600X2000X900 (material) | 4540.37 |
| AST1020255 | u | SILENCIOSO RECTANGULAR MOD.SILENTEC-ST100/200 DE 3600X2000X1200 (material) | 5851.53 |
| AST1020256 | u | SILENCIOSO RECTANGULAR MOD.SILENTEC-ST100/200 DE 3600X2000X1500 (material) | 7162.7 |
| AST1020257 | u | SILENCIOSO RECTANGULAR MOD.SILENTEC-ST100/200 DE 3600X2000X1800 (material) | 8484.39 |
| AST1020258 | u | SILENCIOSO RECTANGULAR MOD.SILENTEC-ST100/200 DE 3600X2000X2100 (material) | 9795.56 |
| AST1020259 | u | SILENCIOSO RECTANGULAR MOD.SILENTEC-ST100/200 DE 3600X2000X2400 (material) | 11106.72 |
| AST1020260 | u | SILENCIOSO RECTANGULAR MOD.SILENTEC-ST100/200 DE 4200X2000X600 (material) | 3786.5 |
| AST1020261 | u | SILENCIOSO RECTANGULAR MOD.SILENTEC-ST100/200 DE 4200X2000X900 (material) | 5328.68 |
| AST1020262 | u | SILENCIOSO RECTANGULAR MOD.SILENTEC-ST100/200 DE 4200X2000X1200 (material) | 6870.85 |
| AST1020263 | u | SILENCIOSO RECTANGULAR MOD.SILENTEC-ST100/200 DE 4200X2000X1500 (material) | 8413.03 |
| AST1020264 | u | SILENCIOSO RECTANGULAR MOD.SILENTEC-ST100/200 DE 4200X2000X1800 (material) | 9965.73 |
| AST1020265 | u | SILENCIOSO RECTANGULAR MOD.SILENTEC-ST100/200 DE 4200X2000X2100 (material) | 11507.9 |
| AST1020266 | u | SILENCIOSO RECTANGULAR MOD.SILENTEC-ST100/200 DE 4200X2000X2400 (material) | 13050.08 |
| AST1020267 | u | SILENCIOSO RECTANGULAR MOD.SILENTEC-ST100/200 DE 4500X2000X600 (material) | 4065.15 |
| AST1020268 | u | SILENCIOSO RECTANGULAR MOD.SILENTEC-ST100/200 DE 4500X2000X900 (material) | 5722.83 |
| AST1020269 | u | SILENCIOSO RECTANGULAR MOD.SILENTEC-ST100/200 DE 4500X2000X1200 (material) | 7380.51 |
| AST1020270 | u | SILENCIOSO RECTANGULAR MOD.SILENTEC-ST100/200 DE 4500X2000X1500 (material) | 9038.19 |
| AST1020271 | u | SILENCIOSO RECTANGULAR MOD.SILENTEC-ST100/200 DE 4500X2000X1800 (material) | 10706.39 |
| AST1020272 | u | SILENCIOSO RECTANGULAR MOD.SILENTEC-ST100/200 DE 4500X2000X2100 (material) | 12364.07 |

###### AST1520 150/200

| Código | Ud | Descripción | Precio |
|---|---|---|---|
| AST1520001 | u | SILENCIOSO RECTANGULAR MOD.SILENTEC-ST150/200 DE 700X450X600 (material) | 177.47 |
| AST1520002 | u | SILENCIOSO RECTANGULAR MOD.SILENTEC-ST150/200 DE 700X450X900 (material) | 222.73 |
| AST1520003 | u | SILENCIOSO RECTANGULAR MOD.SILENTEC-ST150/200 DE 700X450X1200 (material) | 267.99 |
| AST1520004 | u | SILENCIOSO RECTANGULAR MOD.SILENTEC-ST150/200 DE 700X450X1500 (material) | 313.25 |
| AST1520005 | u | SILENCIOSO RECTANGULAR MOD.SILENTEC-ST150/200 DE 700X450X1800 (material) | 365.52 |
| AST1520006 | u | SILENCIOSO RECTANGULAR MOD.SILENTEC-ST150/200 DE 700X450X2100 (material) | 410.92 |
| AST1520007 | u | SILENCIOSO RECTANGULAR MOD.SILENTEC-ST150/200 DE 700X450X2400 (material) | 456.32 |
| AST1520008 | u | SILENCIOSO RECTANGULAR MOD.SILENTEC-ST150/200 DE 1050X450X600 (material) | 277.83 |
| AST1520009 | u | SILENCIOSO RECTANGULAR MOD.SILENTEC-ST150/200 DE 1050X450X900 (material) | 361.66 |
| AST1520010 | u | SILENCIOSO RECTANGULAR MOD.SILENTEC-ST150/200 DE 1050X450X1200 (material) | 445.5 |
| AST1520011 | u | SILENCIOSO RECTANGULAR MOD.SILENTEC-ST150/200 DE 1050X450X1500 (material) | 529.33 |
| AST1520012 | u | SILENCIOSO RECTANGULAR MOD.SILENTEC-ST150/200 DE 1050X450X1800 (material) | 621.53 |
| AST1520013 | u | SILENCIOSO RECTANGULAR MOD.SILENTEC-ST150/200 DE 1050X450X2100 (material) | 705.5 |
| AST1520014 | u | SILENCIOSO RECTANGULAR MOD.SILENTEC-ST150/200 DE 1050X450X2400 (material) | 789.48 |
| AST1520015 | u | SILENCIOSO RECTANGULAR MOD.SILENTEC-ST150/200 DE 700X600X600 (material) | 201.75 |
| AST1520016 | u | SILENCIOSO RECTANGULAR MOD.SILENTEC-ST150/200 DE 700X600X900 (material) | 256.93 |
| AST1520017 | u | SILENCIOSO RECTANGULAR MOD.SILENTEC-ST150/200 DE 700X600X1200 (material) | 312.12 |
| AST1520018 | u | SILENCIOSO RECTANGULAR MOD.SILENTEC-ST150/200 DE 700X600X1500 (material) | 367.3 |
| AST1520019 | u | SILENCIOSO RECTANGULAR MOD.SILENTEC-ST150/200 DE 700X600X1800 (material) | 429.68 |
| AST1520020 | u | SILENCIOSO RECTANGULAR MOD.SILENTEC-ST150/200 DE 700X600X2100 (material) | 485 |
| AST1520021 | u | SILENCIOSO RECTANGULAR MOD.SILENTEC-ST150/200 DE 700X600X2400 (material) | 540.33 |
| AST1520022 | u | SILENCIOSO RECTANGULAR MOD.SILENTEC-ST150/200 DE 1050X600X600 (material) | 321.72 |
| AST1520023 | u | SILENCIOSO RECTANGULAR MOD.SILENTEC-ST150/200 DE 1050X600X900 (material) | 423.95 |
| AST1520024 | u | SILENCIOSO RECTANGULAR MOD.SILENTEC-ST150/200 DE 1050X600X1200 (material) | 526.19 |
| AST1520025 | u | SILENCIOSO RECTANGULAR MOD.SILENTEC-ST150/200 DE 1050X600X1500 (material) | 628.43 |
| AST1520026 | u | SILENCIOSO RECTANGULAR MOD.SILENTEC-ST150/200 DE 1050X600X1800 (material) | 739.23 |
| AST1520027 | u | SILENCIOSO RECTANGULAR MOD.SILENTEC-ST150/200 DE 1050X600X2100 (material) | 841.61 |
| AST1520028 | u | SILENCIOSO RECTANGULAR MOD.SILENTEC-ST150/200 DE 1050X600X2400 (material) | 943.99 |
| AST1520029 | u | SILENCIOSO RECTANGULAR MOD.SILENTEC-ST150/200 DE 1400X600X600 (material) | 428.23 |
| AST1520030 | u | SILENCIOSO RECTANGULAR MOD.SILENTEC-ST150/200 DE 1400X600X900 (material) | 572.09 |
| AST1520031 | u | SILENCIOSO RECTANGULAR MOD.SILENTEC-ST150/200 DE 1400X600X1200 (material) | 715.94 |
| AST1520032 | u | SILENCIOSO RECTANGULAR MOD.SILENTEC-ST150/200 DE 1400X600X1500 (material) | 859.79 |
| AST1520033 | u | SILENCIOSO RECTANGULAR MOD.SILENTEC-ST150/200 DE 1400X600X1800 (material) | 1013.56 |
| AST1520034 | u | SILENCIOSO RECTANGULAR MOD.SILENTEC-ST150/200 DE 1400X600X2100 (material) | 1157.55 |
| AST1520035 | u | SILENCIOSO RECTANGULAR MOD.SILENTEC-ST150/200 DE 1400X600X2400 (material) | 1301.54 |
| AST1520036 | u | SILENCIOSO RECTANGULAR MOD.SILENTEC-ST150/200 DE 1750X600X600 (material) | 534.75 |
| AST1520037 | u | SILENCIOSO RECTANGULAR MOD.SILENTEC-ST150/200 DE 1750X600X900 (material) | 720.22 |
| AST1520038 | u | SILENCIOSO RECTANGULAR MOD.SILENTEC-ST150/200 DE 1750X600X1200 (material) | 905.69 |
| AST1520039 | u | SILENCIOSO RECTANGULAR MOD.SILENTEC-ST150/200 DE 1750X600X1500 (material) | 1091.15 |
| AST1520040 | u | SILENCIOSO RECTANGULAR MOD.SILENTEC-ST150/200 DE 1750X600X1800 (material) | 1287.89 |
| AST1520041 | u | SILENCIOSO RECTANGULAR MOD.SILENTEC-ST150/200 DE 1750X600X2100 (material) | 1473.5 |
| AST1520042 | u | SILENCIOSO RECTANGULAR MOD.SILENTEC-ST150/200 DE 1750X600X2400 (material) | 1659.1 |
| AST1520043 | u | SILENCIOSO RECTANGULAR MOD.SILENTEC-ST150/200 DE 700X900X600 (material) | 250.31 |
| AST1520044 | u | SILENCIOSO RECTANGULAR MOD.SILENTEC-ST150/200 DE 700X900X900 (material) | 325.34 |
| AST1520045 | u | SILENCIOSO RECTANGULAR MOD.SILENTEC-ST150/200 DE 700X900X1200 (material) | 400.37 |
| AST1520046 | u | SILENCIOSO RECTANGULAR MOD.SILENTEC-ST150/200 DE 700X900X1500 (material) | 475.39 |
| AST1520047 | u | SILENCIOSO RECTANGULAR MOD.SILENTEC-ST150/200 DE 700X900X1800 (material) | 559.35 |
| AST1520048 | u | SILENCIOSO RECTANGULAR MOD.SILENTEC-ST150/200 DE 700X900X2100 (material) | 634.52 |
| AST1520049 | u | SILENCIOSO RECTANGULAR MOD.SILENTEC-ST150/200 DE 700X900X2400 (material) | 709.69 |
| AST1520050 | u | SILENCIOSO RECTANGULAR MOD.SILENTEC-ST150/200 DE 1050X900X600 (material) | 409.49 |
| AST1520051 | u | SILENCIOSO RECTANGULAR MOD.SILENTEC-ST150/200 DE 1050X900X900 (material) | 548.54 |
| AST1520052 | u | SILENCIOSO RECTANGULAR MOD.SILENTEC-ST150/200 DE 1050X900X1200 (material) | 687.59 |
| AST1520053 | u | SILENCIOSO RECTANGULAR MOD.SILENTEC-ST150/200 DE 1050X900X1500 (material) | 826.64 |
| AST1520054 | u | SILENCIOSO RECTANGULAR MOD.SILENTEC-ST150/200 DE 1050X900X1800 (material) | 974.62 |
| AST1520055 | u | SILENCIOSO RECTANGULAR MOD.SILENTEC-ST150/200 DE 1050X900X2100 (material) | 1113.81 |
| AST1520056 | u | SILENCIOSO RECTANGULAR MOD.SILENTEC-ST150/200 DE 1050X900X2400 (material) | 1253 |
| AST1520057 | u | SILENCIOSO RECTANGULAR MOD.SILENTEC-ST150/200 DE 1400X900X600 (material) | 552.02 |
| AST1520058 | u | SILENCIOSO RECTANGULAR MOD.SILENTEC-ST150/200 DE 1400X900X900 (material) | 748.69 |
| AST1520059 | u | SILENCIOSO RECTANGULAR MOD.SILENTEC-ST150/200 DE 1400X900X1200 (material) | 945.36 |
| AST1520060 | u | SILENCIOSO RECTANGULAR MOD.SILENTEC-ST150/200 DE 1400X900X1500 (material) | 1142.03 |
| AST1520061 | u | SILENCIOSO RECTANGULAR MOD.SILENTEC-ST150/200 DE 1400X900X1800 (material) | 1348.98 |
| AST1520062 | u | SILENCIOSO RECTANGULAR MOD.SILENTEC-ST150/200 DE 1400X900X2100 (material) | 1545.79 |
| AST1520063 | u | SILENCIOSO RECTANGULAR MOD.SILENTEC-ST150/200 DE 1400X900X2400 (material) | 1742.6 |
| AST1520064 | u | SILENCIOSO RECTANGULAR MOD.SILENTEC-ST150/200 DE 1750X900X600 (material) | 694.55 |
| AST1520065 | u | SILENCIOSO RECTANGULAR MOD.SILENTEC-ST150/200 DE 1750X900X900 (material) | 948.84 |
| AST1520066 | u | SILENCIOSO RECTANGULAR MOD.SILENTEC-ST150/200 DE 1750X900X1200 (material) | 1203.12 |
| AST1520067 | u | SILENCIOSO RECTANGULAR MOD.SILENTEC-ST150/200 DE 1750X900X1500 (material) | 1457.41 |
| AST1520068 | u | SILENCIOSO RECTANGULAR MOD.SILENTEC-ST150/200 DE 1750X900X1800 (material) | 1723.35 |
| AST1520069 | u | SILENCIOSO RECTANGULAR MOD.SILENTEC-ST150/200 DE 1750X900X2100 (material) | 1977.78 |
| AST1520070 | u | SILENCIOSO RECTANGULAR MOD.SILENTEC-ST150/200 DE 1750X900X2400 (material) | 2232.21 |
| AST1520071 | u | SILENCIOSO RECTANGULAR MOD.SILENTEC-ST150/200 DE 2100X900X600 (material) | 837.08 |
| AST1520072 | u | SILENCIOSO RECTANGULAR MOD.SILENTEC-ST150/200 DE 2100X900X900 (material) | 1148.98 |
| AST1520073 | u | SILENCIOSO RECTANGULAR MOD.SILENTEC-ST150/200 DE 2100X900X1200 (material) | 1460.89 |
| AST1520074 | u | SILENCIOSO RECTANGULAR MOD.SILENTEC-ST150/200 DE 2100X900X1500 (material) | 1772.8 |
| AST1520075 | u | SILENCIOSO RECTANGULAR MOD.SILENTEC-ST150/200 DE 2100X900X1800 (material) | 2097.71 |
| AST1520076 | u | SILENCIOSO RECTANGULAR MOD.SILENTEC-ST150/200 DE 2100X900X2100 (material) | 2409.76 |
| AST1520077 | u | SILENCIOSO RECTANGULAR MOD.SILENTEC-ST150/200 DE 2100X900X2400 (material) | 2721.81 |
| AST1520078 | u | SILENCIOSO RECTANGULAR MOD.SILENTEC-ST150/200 DE 2450X900X600 (material) | 979.61 |
| AST1520079 | u | SILENCIOSO RECTANGULAR MOD.SILENTEC-ST150/200 DE 2450X900X900 (material) | 1349.13 |
| AST1520080 | u | SILENCIOSO RECTANGULAR MOD.SILENTEC-ST150/200 DE 2450X900X1200 (material) | 1718.66 |
| AST1520081 | u | SILENCIOSO RECTANGULAR MOD.SILENTEC-ST150/200 DE 2450X900X1500 (material) | 2088.19 |
| AST1520082 | u | SILENCIOSO RECTANGULAR MOD.SILENTEC-ST150/200 DE 2450X900X1800 (material) | 2472.07 |
| AST1520083 | u | SILENCIOSO RECTANGULAR MOD.SILENTEC-ST150/200 DE 2450X900X2100 (material) | 2841.74 |
| AST1520084 | u | SILENCIOSO RECTANGULAR MOD.SILENTEC-ST150/200 DE 2450X900X2400 (material) | 3211.41 |
| AST1520085 | u | SILENCIOSO RECTANGULAR MOD.SILENTEC-ST150/200 DE 1050X1200X600 (material) | 491.78 |
| AST1520086 | u | SILENCIOSO RECTANGULAR MOD.SILENTEC-ST150/200 DE 1050X1200X900 (material) | 667.64 |
| AST1520087 | u | SILENCIOSO RECTANGULAR MOD.SILENTEC-ST150/200 DE 1050X1200X1200 (material) | 843.5 |
| AST1520088 | u | SILENCIOSO RECTANGULAR MOD.SILENTEC-ST150/200 DE 1050X1200X1500 (material) | 1019.37 |
| AST1520089 | u | SILENCIOSO RECTANGULAR MOD.SILENTEC-ST150/200 DE 1050X1200X1800 (material) | 1205.75 |
| AST1520090 | u | SILENCIOSO RECTANGULAR MOD.SILENTEC-ST150/200 DE 1050X1200X2100 (material) | 1381.75 |
| AST1520091 | u | SILENCIOSO RECTANGULAR MOD.SILENTEC-ST150/200 DE 1050X1200X2400 (material) | 1557.76 |
| AST1520092 | u | SILENCIOSO RECTANGULAR MOD.SILENTEC-ST150/200 DE 1400X1200X600 (material) | 676 |
| AST1520093 | u | SILENCIOSO RECTANGULAR MOD.SILENTEC-ST150/200 DE 1400X1200X900 (material) | 925.48 |
| AST1520094 | u | SILENCIOSO RECTANGULAR MOD.SILENTEC-ST150/200 DE 1400X1200X1200 (material) | 1174.97 |
| AST1520095 | u | SILENCIOSO RECTANGULAR MOD.SILENTEC-ST150/200 DE 1400X1200X1500 (material) | 1424.46 |
| AST1520096 | u | SILENCIOSO RECTANGULAR MOD.SILENTEC-ST150/200 DE 1400X1200X1800 (material) | 1684.47 |
| AST1520097 | u | SILENCIOSO RECTANGULAR MOD.SILENTEC-ST150/200 DE 1400X1200X2100 (material) | 1934.1 |
| AST1520098 | u | SILENCIOSO RECTANGULAR MOD.SILENTEC-ST150/200 DE 1400X1200X2400 (material) | 2183.72 |
| AST1520099 | u | SILENCIOSO RECTANGULAR MOD.SILENTEC-ST150/200 DE 1750X1200X600 (material) | 860.22 |
| AST1520100 | u | SILENCIOSO RECTANGULAR MOD.SILENTEC-ST150/200 DE 1750X1200X900 (material) | 1183.33 |
| AST1520101 | u | SILENCIOSO RECTANGULAR MOD.SILENTEC-ST150/200 DE 1750X1200X1200 (material) | 1506.44 |
| AST1520102 | u | SILENCIOSO RECTANGULAR MOD.SILENTEC-ST150/200 DE 1750X1200X1500 (material) | 1829.55 |
| AST1520103 | u | SILENCIOSO RECTANGULAR MOD.SILENTEC-ST150/200 DE 1750X1200X1800 (material) | 2165.06 |
| AST1520104 | u | SILENCIOSO RECTANGULAR MOD.SILENTEC-ST150/200 DE 1750X1200X2100 (material) | 2488.31 |
| AST1520105 | u | SILENCIOSO RECTANGULAR MOD.SILENTEC-ST150/200 DE 1750X1200X2400 (material) | 2811.56 |
| AST1520106 | u | SILENCIOSO RECTANGULAR MOD.SILENTEC-ST150/200 DE 2100X1200X600 (material) | 1044.44 |
| AST1520107 | u | SILENCIOSO RECTANGULAR MOD.SILENTEC-ST150/200 DE 2100X1200X900 (material) | 1441.17 |
| AST1520108 | u | SILENCIOSO RECTANGULAR MOD.SILENTEC-ST150/200 DE 2100X1200X1200 (material) | 1837.91 |
| AST1520109 | u | SILENCIOSO RECTANGULAR MOD.SILENTEC-ST150/200 DE 2100X1200X1500 (material) | 2234.65 |
| AST1520110 | u | SILENCIOSO RECTANGULAR MOD.SILENTEC-ST150/200 DE 2100X1200X1800 (material) | 2645.64 |
| AST1520111 | u | SILENCIOSO RECTANGULAR MOD.SILENTEC-ST150/200 DE 2100X1200X2100 (material) | 3042.52 |
| AST1520112 | u | SILENCIOSO RECTANGULAR MOD.SILENTEC-ST150/200 DE 2100X1200X2400 (material) | 3439.4 |
| AST1520113 | u | SILENCIOSO RECTANGULAR MOD.SILENTEC-ST150/200 DE 2450X1200X600 (material) | 1228.66 |
| AST1520114 | u | SILENCIOSO RECTANGULAR MOD.SILENTEC-ST150/200 DE 2450X1200X900 (material) | 1699.02 |
| AST1520115 | u | SILENCIOSO RECTANGULAR MOD.SILENTEC-ST150/200 DE 2450X1200X1200 (material) | 2169.38 |
| AST1520116 | u | SILENCIOSO RECTANGULAR MOD.SILENTEC-ST150/200 DE 2450X1200X1500 (material) | 2639.74 |
| AST1520117 | u | SILENCIOSO RECTANGULAR MOD.SILENTEC-ST150/200 DE 2450X1200X1800 (material) | 3126.23 |
| AST1520118 | u | SILENCIOSO RECTANGULAR MOD.SILENTEC-ST150/200 DE 2450X1200X2100 (material) | 3596.73 |
| AST1520119 | u | SILENCIOSO RECTANGULAR MOD.SILENTEC-ST150/200 DE 2450X1200X2400 (material) | 4067.23 |
| AST1520120 | u | SILENCIOSO RECTANGULAR MOD.SILENTEC-ST150/200 DE 2800X1200X600 (material) | 1412.88 |
| AST1520121 | u | SILENCIOSO RECTANGULAR MOD.SILENTEC-ST150/200 DE 2800X1200X900 (material) | 1956.86 |
| AST1520122 | u | SILENCIOSO RECTANGULAR MOD.SILENTEC-ST150/200 DE 2800X1200X1200 (material) | 2500.85 |
| AST1520123 | u | SILENCIOSO RECTANGULAR MOD.SILENTEC-ST150/200 DE 2800X1200X1500 (material) | 3044.83 |
| AST1520124 | u | SILENCIOSO RECTANGULAR MOD.SILENTEC-ST150/200 DE 2800X1200X1800 (material) | 3606.82 |
| AST1520125 | u | SILENCIOSO RECTANGULAR MOD.SILENTEC-ST150/200 DE 2800X1200X2100 (material) | 4150.95 |
| AST1520126 | u | SILENCIOSO RECTANGULAR MOD.SILENTEC-ST150/200 DE 2800X1200X2400 (material) | 4695.07 |
| AST1520127 | u | SILENCIOSO RECTANGULAR MOD.SILENTEC-ST150/200 DE 1400X1500X600 (material) | 799.78 |
| AST1520128 | u | SILENCIOSO RECTANGULAR MOD.SILENTEC-ST150/200 DE 1400X1500X900 (material) | 1102.08 |
| AST1520129 | u | SILENCIOSO RECTANGULAR MOD.SILENTEC-ST150/200 DE 1400X1500X1200 (material) | 1404.39 |
| AST1520130 | u | SILENCIOSO RECTANGULAR MOD.SILENTEC-ST150/200 DE 1400X1500X1500 (material) | 1706.69 |
| AST1520131 | u | SILENCIOSO RECTANGULAR MOD.SILENTEC-ST150/200 DE 1400X1500X1800 (material) | 2021.76 |
| AST1520132 | u | SILENCIOSO RECTANGULAR MOD.SILENTEC-ST150/200 DE 1400X1500X2100 (material) | 2324.21 |
| AST1520133 | u | SILENCIOSO RECTANGULAR MOD.SILENTEC-ST150/200 DE 1400X1500X2400 (material) | 2626.65 |
| AST1520134 | u | SILENCIOSO RECTANGULAR MOD.SILENTEC-ST150/200 DE 1750X1500X600 (material) | 1020.01 |
| AST1520135 | u | SILENCIOSO RECTANGULAR MOD.SILENTEC-ST150/200 DE 1750X1500X900 (material) | 1411.95 |
| AST1520136 | u | SILENCIOSO RECTANGULAR MOD.SILENTEC-ST150/200 DE 1750X1500X1200 (material) | 1803.88 |
| AST1520137 | u | SILENCIOSO RECTANGULAR MOD.SILENTEC-ST150/200 DE 1750X1500X1500 (material) | 2195.81 |
| AST1520138 | u | SILENCIOSO RECTANGULAR MOD.SILENTEC-ST150/200 DE 1750X1500X1800 (material) | 2600.51 |
| AST1520139 | u | SILENCIOSO RECTANGULAR MOD.SILENTEC-ST150/200 DE 1750X1500X2100 (material) | 2992.59 |
| AST1520140 | u | SILENCIOSO RECTANGULAR MOD.SILENTEC-ST150/200 DE 1750X1500X2400 (material) | 3384.66 |
| AST1520141 | u | SILENCIOSO RECTANGULAR MOD.SILENTEC-ST150/200 DE 2100X1500X600 (material) | 1240.24 |
| AST1520142 | u | SILENCIOSO RECTANGULAR MOD.SILENTEC-ST150/200 DE 2100X1500X900 (material) | 1721.81 |
| AST1520143 | u | SILENCIOSO RECTANGULAR MOD.SILENTEC-ST150/200 DE 2100X1500X1200 (material) | 2203.37 |
| AST1520144 | u | SILENCIOSO RECTANGULAR MOD.SILENTEC-ST150/200 DE 2100X1500X1500 (material) | 2684.93 |
| AST1520145 | u | SILENCIOSO RECTANGULAR MOD.SILENTEC-ST150/200 DE 2100X1500X1800 (material) | 3181.13 |
| AST1520146 | u | SILENCIOSO RECTANGULAR MOD.SILENTEC-ST150/200 DE 2100X1500X2100 (material) | 3662.84 |
| AST1520147 | u | SILENCIOSO RECTANGULAR MOD.SILENTEC-ST150/200 DE 2100X1500X2400 (material) | 4144.54 |
| AST1520148 | u | SILENCIOSO RECTANGULAR MOD.SILENTEC-ST150/200 DE 2450X1500X600 (material) | 1460.47 |
| AST1520149 | u | SILENCIOSO RECTANGULAR MOD.SILENTEC-ST150/200 DE 2450X1500X900 (material) | 2031.67 |
| AST1520150 | u | SILENCIOSO RECTANGULAR MOD.SILENTEC-ST150/200 DE 2450X1500X1200 (material) | 2602.86 |
| AST1520151 | u | SILENCIOSO RECTANGULAR MOD.SILENTEC-ST150/200 DE 2450X1500X1500 (material) | 3174.05 |
| AST1520152 | u | SILENCIOSO RECTANGULAR MOD.SILENTEC-ST150/200 DE 2450X1500X1800 (material) | 3761.75 |
| AST1520153 | u | SILENCIOSO RECTANGULAR MOD.SILENTEC-ST150/200 DE 2450X1500X2100 (material) | 4333.09 |
| AST1520154 | u | SILENCIOSO RECTANGULAR MOD.SILENTEC-ST150/200 DE 2450X1500X2400 (material) | 4904.42 |
| AST1520155 | u | SILENCIOSO RECTANGULAR MOD.SILENTEC-ST150/200 DE 2800X1500X600 (material) | 1680.71 |
| AST1520156 | u | SILENCIOSO RECTANGULAR MOD.SILENTEC-ST150/200 DE 2800X1500X900 (material) | 2341.53 |
| AST1520157 | u | SILENCIOSO RECTANGULAR MOD.SILENTEC-ST150/200 DE 2800X1500X1200 (material) | 3002.35 |
| AST1520158 | u | SILENCIOSO RECTANGULAR MOD.SILENTEC-ST150/200 DE 2800X1500X1500 (material) | 3663.18 |
| AST1520159 | u | SILENCIOSO RECTANGULAR MOD.SILENTEC-ST150/200 DE 2800X1500X1800 (material) | 4342.37 |
| AST1520160 | u | SILENCIOSO RECTANGULAR MOD.SILENTEC-ST150/200 DE 2800X1500X2100 (material) | 5003.34 |
| AST1520161 | u | SILENCIOSO RECTANGULAR MOD.SILENTEC-ST150/200 DE 2800X1500X2400 (material) | 5664.3 |
| AST1520162 | u | SILENCIOSO RECTANGULAR MOD.SILENTEC-ST150/200 DE 3150X1500X600 (material) | 1900.94 |
| AST1520163 | u | SILENCIOSO RECTANGULAR MOD.SILENTEC-ST150/200 DE 3150X1500X900 (material) | 2651.39 |
| AST1520164 | u | SILENCIOSO RECTANGULAR MOD.SILENTEC-ST150/200 DE 3150X1500X1200 (material) | 3401.84 |
| AST1520165 | u | SILENCIOSO RECTANGULAR MOD.SILENTEC-ST150/200 DE 3150X1500X1500 (material) | 4152.3 |
| AST1520166 | u | SILENCIOSO RECTANGULAR MOD.SILENTEC-ST150/200 DE 3150X1500X1800 (material) | 4923 |
| AST1520167 | u | SILENCIOSO RECTANGULAR MOD.SILENTEC-ST150/200 DE 3150X1500X2100 (material) | 5673.59 |
| AST1520168 | u | SILENCIOSO RECTANGULAR MOD.SILENTEC-ST150/200 DE 3150X1500X2400 (material) | 6424.18 |
| AST1520169 | u | SILENCIOSO RECTANGULAR MOD.SILENTEC-ST150/200 DE 3500X1500X600 (material) | 2121.17 |
| AST1520170 | u | SILENCIOSO RECTANGULAR MOD.SILENTEC-ST150/200 DE 3500X1500X900 (material) | 2961.25 |
| AST1520171 | u | SILENCIOSO RECTANGULAR MOD.SILENTEC-ST150/200 DE 3500X1500X1200 (material) | 3801.33 |
| AST1520172 | u | SILENCIOSO RECTANGULAR MOD.SILENTEC-ST150/200 DE 3500X1500X1500 (material) | 4641.42 |
| AST1520173 | u | SILENCIOSO RECTANGULAR MOD.SILENTEC-ST150/200 DE 3500X1500X1800 (material) | 5503.62 |
| AST1520174 | u | SILENCIOSO RECTANGULAR MOD.SILENTEC-ST150/200 DE 3500X1500X2100 (material) | 6343.84 |
| AST1520175 | u | SILENCIOSO RECTANGULAR MOD.SILENTEC-ST150/200 DE 3500X1500X2400 (material) | 7184.06 |
| AST1520176 | u | SILENCIOSO RECTANGULAR MOD.SILENTEC-ST150/200 DE 1750X1800X600 (material) | 1179.8 |
| AST1520177 | u | SILENCIOSO RECTANGULAR MOD.SILENTEC-ST150/200 DE 1750X1800X900 (material) | 1640.56 |
| AST1520178 | u | SILENCIOSO RECTANGULAR MOD.SILENTEC-ST150/200 DE 1750X1800X1200 (material) | 2101.32 |
| AST1520179 | u | SILENCIOSO RECTANGULAR MOD.SILENTEC-ST150/200 DE 1750X1800X1500 (material) | 2562.07 |
| AST1520180 | u | SILENCIOSO RECTANGULAR MOD.SILENTEC-ST150/200 DE 1750X1800X1800 (material) | 3037.84 |
| AST1520181 | u | SILENCIOSO RECTANGULAR MOD.SILENTEC-ST150/200 DE 1750X1800X2100 (material) | 3498.74 |
| AST1520182 | u | SILENCIOSO RECTANGULAR MOD.SILENTEC-ST150/200 DE 1750X1800X2400 (material) | 3959.63 |
| AST1520183 | u | SILENCIOSO RECTANGULAR MOD.SILENTEC-ST150/200 DE 2100X1800X600 (material) | 1436.05 |
| AST1520184 | u | SILENCIOSO RECTANGULAR MOD.SILENTEC-ST150/200 DE 2100X1800X900 (material) | 2002.44 |
| AST1520185 | u | SILENCIOSO RECTANGULAR MOD.SILENTEC-ST150/200 DE 2100X1800X1200 (material) | 2568.83 |
| AST1520186 | u | SILENCIOSO RECTANGULAR MOD.SILENTEC-ST150/200 DE 2100X1800X1500 (material) | 3135.22 |
| AST1520187 | u | SILENCIOSO RECTANGULAR MOD.SILENTEC-ST150/200 DE 2100X1800X1800 (material) | 3716.62 |
| AST1520188 | u | SILENCIOSO RECTANGULAR MOD.SILENTEC-ST150/200 DE 2100X1800X2100 (material) | 4283.15 |
| AST1520189 | u | SILENCIOSO RECTANGULAR MOD.SILENTEC-ST150/200 DE 2100X1800X2400 (material) | 4849.69 |
| AST1520190 | u | SILENCIOSO RECTANGULAR MOD.SILENTEC-ST150/200 DE 2450X1800X600 (material) | 1692.29 |
| AST1520191 | u | SILENCIOSO RECTANGULAR MOD.SILENTEC-ST150/200 DE 2450X1800X900 (material) | 2364.32 |
| AST1520192 | u | SILENCIOSO RECTANGULAR MOD.SILENTEC-ST150/200 DE 2450X1800X1200 (material) | 3036.34 |
| AST1520193 | u | SILENCIOSO RECTANGULAR MOD.SILENTEC-ST150/200 DE 2450X1800X1500 (material) | 3708.37 |
| AST1520194 | u | SILENCIOSO RECTANGULAR MOD.SILENTEC-ST150/200 DE 2450X1800X1800 (material) | 4397.28 |
| AST1520195 | u | SILENCIOSO RECTANGULAR MOD.SILENTEC-ST150/200 DE 2450X1800X2100 (material) | 5069.44 |
| AST1520196 | u | SILENCIOSO RECTANGULAR MOD.SILENTEC-ST150/200 DE 2450X1800X2400 (material) | 5741.61 |
| AST1520197 | u | SILENCIOSO RECTANGULAR MOD.SILENTEC-ST150/200 DE 2800X1800X600 (material) | 1948.54 |
| AST1520198 | u | SILENCIOSO RECTANGULAR MOD.SILENTEC-ST150/200 DE 2800X1800X900 (material) | 2726.2 |
| AST1520199 | u | SILENCIOSO RECTANGULAR MOD.SILENTEC-ST150/200 DE 2800X1800X1200 (material) | 3503.86 |
| AST1520200 | u | SILENCIOSO RECTANGULAR MOD.SILENTEC-ST150/200 DE 2800X1800X1500 (material) | 4281.52 |
| AST1520201 | u | SILENCIOSO RECTANGULAR MOD.SILENTEC-ST150/200 DE 2800X1800X1800 (material) | 5077.93 |
| AST1520202 | u | SILENCIOSO RECTANGULAR MOD.SILENTEC-ST150/200 DE 2800X1800X2100 (material) | 5855.73 |
| AST1520203 | u | SILENCIOSO RECTANGULAR MOD.SILENTEC-ST150/200 DE 2800X1800X2400 (material) | 6633.53 |
| AST1520204 | u | SILENCIOSO RECTANGULAR MOD.SILENTEC-ST150/200 DE 3150X1800X600 (material) | 2204.78 |
| AST1520205 | u | SILENCIOSO RECTANGULAR MOD.SILENTEC-ST150/200 DE 3150X1800X900 (material) | 3088.07 |
| AST1520206 | u | SILENCIOSO RECTANGULAR MOD.SILENTEC-ST150/200 DE 3150X1800X1200 (material) | 3971.37 |
| AST1520207 | u | SILENCIOSO RECTANGULAR MOD.SILENTEC-ST150/200 DE 3150X1800X1500 (material) | 4854.67 |
| AST1520208 | u | SILENCIOSO RECTANGULAR MOD.SILENTEC-ST150/200 DE 3150X1800X1800 (material) | 5758.58 |
| AST1520209 | u | SILENCIOSO RECTANGULAR MOD.SILENTEC-ST150/200 DE 3150X1800X2100 (material) | 6642.02 |
| AST1520210 | u | SILENCIOSO RECTANGULAR MOD.SILENTEC-ST150/200 DE 3150X1800X2400 (material) | 7525.45 |
| AST1520211 | u | SILENCIOSO RECTANGULAR MOD.SILENTEC-ST150/200 DE 3500X1800X600 (material) | 2461.02 |
| AST1520212 | u | SILENCIOSO RECTANGULAR MOD.SILENTEC-ST150/200 DE 3500X1800X900 (material) | 3449.95 |
| AST1520213 | u | SILENCIOSO RECTANGULAR MOD.SILENTEC-ST150/200 DE 3500X1800X1200 (material) | 4438.88 |
| AST1520214 | u | SILENCIOSO RECTANGULAR MOD.SILENTEC-ST150/200 DE 3500X1800X1500 (material) | 5427.81 |
| AST1520215 | u | SILENCIOSO RECTANGULAR MOD.SILENTEC-ST150/200 DE 3500X1800X1800 (material) | 6439.23 |
| AST1520216 | u | SILENCIOSO RECTANGULAR MOD.SILENTEC-ST150/200 DE 3500X1800X2100 (material) | 7428.3 |
| AST1520217 | u | SILENCIOSO RECTANGULAR MOD.SILENTEC-ST150/200 DE 3500X1800X2400 (material) | 8417.37 |
| AST1520218 | u | SILENCIOSO RECTANGULAR MOD.SILENTEC-ST150/200 DE 2100X2000X600 (material) | 1566.9 |
| AST1520219 | u | SILENCIOSO RECTANGULAR MOD.SILENTEC-ST150/200 DE 2100X2000X900 (material) | 2189.84 |
| AST1520220 | u | SILENCIOSO RECTANGULAR MOD.SILENTEC-ST150/200 DE 2100X2000X1200 (material) | 2812.78 |
| AST1520221 | u | SILENCIOSO RECTANGULAR MOD.SILENTEC-ST150/200 DE 2100X2000X1500 (material) | 3435.73 |
| AST1520222 | u | SILENCIOSO RECTANGULAR MOD.SILENTEC-ST150/200 DE 2100X2000X1800 (material) | 4075.83 |
| AST1520223 | u | SILENCIOSO RECTANGULAR MOD.SILENTEC-ST150/200 DE 2100X2000X2100 (material) | 4698.91 |
| AST1520224 | u | SILENCIOSO RECTANGULAR MOD.SILENTEC-ST150/200 DE 2100X2000X2400 (material) | 5322 |
| AST1520225 | u | SILENCIOSO RECTANGULAR MOD.SILENTEC-ST150/200 DE 2450X2000X600 (material) | 1847.15 |
| AST1520226 | u | SILENCIOSO RECTANGULAR MOD.SILENTEC-ST150/200 DE 2450X2000X900 (material) | 2586.4 |
| AST1520227 | u | SILENCIOSO RECTANGULAR MOD.SILENTEC-ST150/200 DE 2450X2000X1200 (material) | 3325.64 |
| AST1520228 | u | SILENCIOSO RECTANGULAR MOD.SILENTEC-ST150/200 DE 2450X2000X1500 (material) | 4064.89 |
| AST1520229 | u | SILENCIOSO RECTANGULAR MOD.SILENTEC-ST150/200 DE 2450X2000X1800 (material) | 4821.3 |
| AST1520230 | u | SILENCIOSO RECTANGULAR MOD.SILENTEC-ST150/200 DE 2450X2000X2100 (material) | 5560.69 |
| AST1520231 | u | SILENCIOSO RECTANGULAR MOD.SILENTEC-ST150/200 DE 2450X2000X2400 (material) | 6300.08 |
| AST1520232 | u | SILENCIOSO RECTANGULAR MOD.SILENTEC-ST150/200 DE 2800X2000X600 (material) | 2127.4 |
| AST1520233 | u | SILENCIOSO RECTANGULAR MOD.SILENTEC-ST150/200 DE 2800X2000X900 (material) | 2982.95 |
| AST1520234 | u | SILENCIOSO RECTANGULAR MOD.SILENTEC-ST150/200 DE 2800X2000X1200 (material) | 3838.5 |
| AST1520235 | u | SILENCIOSO RECTANGULAR MOD.SILENTEC-ST150/200 DE 2800X2000X1500 (material) | 4694.06 |
| AST1520236 | u | SILENCIOSO RECTANGULAR MOD.SILENTEC-ST150/200 DE 2800X2000X1800 (material) | 5568.64 |
| AST1520237 | u | SILENCIOSO RECTANGULAR MOD.SILENTEC-ST150/200 DE 2800X2000X2100 (material) | 6424.33 |
| AST1520238 | u | SILENCIOSO RECTANGULAR MOD.SILENTEC-ST150/200 DE 2800X2000X2400 (material) | 7280.03 |
| AST1520239 | u | SILENCIOSO RECTANGULAR MOD.SILENTEC-ST150/200 DE 3150X2000X600 (material) | 2407.65 |
| AST1520240 | u | SILENCIOSO RECTANGULAR MOD.SILENTEC-ST150/200 DE 3150X2000X900 (material) | 3379.51 |
| AST1520241 | u | SILENCIOSO RECTANGULAR MOD.SILENTEC-ST150/200 DE 3150X2000X1200 (material) | 4351.37 |
| AST1520242 | u | SILENCIOSO RECTANGULAR MOD.SILENTEC-ST150/200 DE 3150X2000X1500 (material) | 5323.22 |
| AST1520243 | u | SILENCIOSO RECTANGULAR MOD.SILENTEC-ST150/200 DE 3150X2000X1800 (material) | 6315.98 |
| AST1520244 | u | SILENCIOSO RECTANGULAR MOD.SILENTEC-ST150/200 DE 3150X2000X2100 (material) | 7287.98 |
| AST1520245 | u | SILENCIOSO RECTANGULAR MOD.SILENTEC-ST150/200 DE 3150X2000X2400 (material) | 8259.98 |
| AST1520246 | u | SILENCIOSO RECTANGULAR MOD.SILENTEC-ST150/200 DE 3500X2000X600 (material) | 2687.9 |
| AST1520247 | u | SILENCIOSO RECTANGULAR MOD.SILENTEC-ST150/200 DE 3500X2000X900 (material) | 3776.07 |
| AST1520248 | u | SILENCIOSO RECTANGULAR MOD.SILENTEC-ST150/200 DE 3500X2000X1200 (material) | 4864.23 |
| AST1520249 | u | SILENCIOSO RECTANGULAR MOD.SILENTEC-ST150/200 DE 3500X2000X1500 (material) | 5952.39 |
| AST1520250 | u | SILENCIOSO RECTANGULAR MOD.SILENTEC-ST150/200 DE 3500X2000X1800 (material) | 7063.32 |
| AST1520251 | u | SILENCIOSO RECTANGULAR MOD.SILENTEC-ST150/200 DE 3500X2000X2100 (material) | 8151.62 |
| AST1520252 | u | SILENCIOSO RECTANGULAR MOD.SILENTEC-ST150/200 DE 3500X2000X2400 (material) | 9239.93 |
| AST1520253 | u | SILENCIOSO RECTANGULAR MOD.SILENTEC-ST150/200 DE 3850X2000X600 (material) | 2968.16 |
| AST1520254 | u | SILENCIOSO RECTANGULAR MOD.SILENTEC-ST150/200 DE 3850X2000X900 (material) | 4172.62 |
| AST1520255 | u | SILENCIOSO RECTANGULAR MOD.SILENTEC-ST150/200 DE 3850X2000X1200 (material) | 5377.09 |
| AST1520256 | u | SILENCIOSO RECTANGULAR MOD.SILENTEC-ST150/200 DE 3850X2000X1500 (material) | 6581.55 |
| AST1520257 | u | SILENCIOSO RECTANGULAR MOD.SILENTEC-ST150/200 DE 3850X2000X1800 (material) | 7812.53 |
| AST1520258 | u | SILENCIOSO RECTANGULAR MOD.SILENTEC-ST150/200 DE 3850X2000X2100 (material) | 9017.14 |
| AST1520259 | u | SILENCIOSO RECTANGULAR MOD.SILENTEC-ST150/200 DE 3850X2000X2400 (material) | 10221.75 |
| AST1520260 | u | SILENCIOSO RECTANGULAR MOD.SILENTEC-ST150/200 DE 4200X2000X600 (material) | 3248.41 |
| AST1520261 | u | SILENCIOSO RECTANGULAR MOD.SILENTEC-ST150/200 DE 4200X2000X900 (material) | 4569.18 |
| AST1520262 | u | SILENCIOSO RECTANGULAR MOD.SILENTEC-ST150/200 DE 4200X2000X1200 (material) | 5889.95 |
| AST1520263 | u | SILENCIOSO RECTANGULAR MOD.SILENTEC-ST150/200 DE 4200X2000X1500 (material) | 7210.72 |
| AST1520264 | u | SILENCIOSO RECTANGULAR MOD.SILENTEC-ST150/200 DE 4200X2000X1800 (material) | 8558 |
| AST1520265 | u | SILENCIOSO RECTANGULAR MOD.SILENTEC-ST150/200 DE 4200X2000X2100 (material) | 9878.92 |
| AST1520266 | u | SILENCIOSO RECTANGULAR MOD.SILENTEC-ST150/200 DE 4200X2000X2400 (material) | 11199.83 |
| AST1520267 | u | SILENCIOSO RECTANGULAR MOD.SILENTEC-ST150/200 DE 4550X2000X600 (material) | 3528.66 |
| AST1520268 | u | SILENCIOSO RECTANGULAR MOD.SILENTEC-ST150/200 DE 4550X2000X900 (material) | 4965.73 |
| AST1520269 | u | SILENCIOSO RECTANGULAR MOD.SILENTEC-ST150/200 DE 4550X2000X1200 (material) | 6402.81 |
| AST1520270 | u | SILENCIOSO RECTANGULAR MOD.SILENTEC-ST150/200 DE 4550X2000X1500 (material) | 7839.89 |
| AST1520271 | u | SILENCIOSO RECTANGULAR MOD.SILENTEC-ST150/200 DE 4550X2000X1800 (material) | 9303.48 |
| AST1520272 | u | SILENCIOSO RECTANGULAR MOD.SILENTEC-ST150/200 DE 4550X2000X2100 (material) | 10740.69 |
| AST1520273 | u | SILENCIOSO RECTANGULAR MOD.SILENTEC-ST150/200 DE 4550X2000X2400 (material) | 12177.91 |

###### AST2020 200/200

| Código | Ud | Descripción | Precio |
|---|---|---|---|
| AST2020001 | u | SILENCIOSO RECTANGULAR MOD.SILENTEC-ST200/200 DE 400X450X600 (material) | 116.33 |
| AST2020002 | u | SILENCIOSO RECTANGULAR MOD.SILENTEC-ST200/200 DE 400X450X900 (material) | 130.53 |
| AST2020003 | u | SILENCIOSO RECTANGULAR MOD.SILENTEC-ST200/200 DE 400X450X1200 (material) | 144.74 |
| AST2020004 | u | SILENCIOSO RECTANGULAR MOD.SILENTEC-ST200/200 DE 400X450X1500 (material) | 158.95 |
| AST2020005 | u | SILENCIOSO RECTANGULAR MOD.SILENTEC-ST200/200 DE 400X450X1800 (material) | 182.56 |
| AST2020006 | u | SILENCIOSO RECTANGULAR MOD.SILENTEC-ST200/200 DE 400X450X2100 (material) | 196.77 |
| AST2020007 | u | SILENCIOSO RECTANGULAR MOD.SILENTEC-ST200/200 DE 400X450X2400 (material) | 210.97 |
| AST2020008 | u | SILENCIOSO RECTANGULAR MOD.SILENTEC-ST200/200 DE 800X450X600 (material) | 201.08 |
| AST2020009 | u | SILENCIOSO RECTANGULAR MOD.SILENTEC-ST200/200 DE 800X450X900 (material) | 247.62 |
| AST2020010 | u | SILENCIOSO RECTANGULAR MOD.SILENTEC-ST200/200 DE 800X450X1200 (material) | 294.16 |
| AST2020011 | u | SILENCIOSO RECTANGULAR MOD.SILENTEC-ST200/200 DE 800X450X1500 (material) | 340.69 |
| AST2020012 | u | SILENCIOSO RECTANGULAR MOD.SILENTEC-ST200/200 DE 800X450X1800 (material) | 396.63 |
| AST2020013 | u | SILENCIOSO RECTANGULAR MOD.SILENTEC-ST200/200 DE 800X450X2100 (material) | 443.17 |
| AST2020014 | u | SILENCIOSO RECTANGULAR MOD.SILENTEC-ST200/200 DE 800X450X2400 (material) | 489.71 |
| AST2020015 | u | SILENCIOSO RECTANGULAR MOD.SILENTEC-ST200/200 DE 1200X450X600 (material) | 303.67 |
| AST2020016 | u | SILENCIOSO RECTANGULAR MOD.SILENTEC-ST200/200 DE 1200X450X900 (material) | 389.91 |
| AST2020017 | u | SILENCIOSO RECTANGULAR MOD.SILENTEC-ST200/200 DE 1200X450X1200 (material) | 476.14 |
| AST2020018 | u | SILENCIOSO RECTANGULAR MOD.SILENTEC-ST200/200 DE 1200X450X1500 (material) | 562.38 |
| AST2020019 | u | SILENCIOSO RECTANGULAR MOD.SILENTEC-ST200/200 DE 1200X450X1800 (material) | 658.01 |
| AST2020020 | u | SILENCIOSO RECTANGULAR MOD.SILENTEC-ST200/200 DE 1200X450X2100 (material) | 744.24 |
| AST2020021 | u | SILENCIOSO RECTANGULAR MOD.SILENTEC-ST200/200 DE 1200X450X2400 (material) | 830.47 |
| AST2020022 | u | SILENCIOSO RECTANGULAR MOD.SILENTEC-ST200/200 DE 400X600X600 (material) | 123.93 |
| AST2020023 | u | SILENCIOSO RECTANGULAR MOD.SILENTEC-ST200/200 DE 400X600X900 (material) | 140.06 |
| AST2020024 | u | SILENCIOSO RECTANGULAR MOD.SILENTEC-ST200/200 DE 400X600X1200 (material) | 156.19 |
| AST2020025 | u | SILENCIOSO RECTANGULAR MOD.SILENTEC-ST200/200 DE 400X600X1500 (material) | 172.32 |
| AST2020026 | u | SILENCIOSO RECTANGULAR MOD.SILENTEC-ST200/200 DE 400X600X1800 (material) | 197.85 |
| AST2020027 | u | SILENCIOSO RECTANGULAR MOD.SILENTEC-ST200/200 DE 400X600X2100 (material) | 213.98 |
| AST2020028 | u | SILENCIOSO RECTANGULAR MOD.SILENTEC-ST200/200 DE 400X600X2400 (material) | 230.11 |
| AST2020029 | u | SILENCIOSO RECTANGULAR MOD.SILENTEC-ST200/200 DE 800X600X600 (material) | 226.29 |
| AST2020030 | u | SILENCIOSO RECTANGULAR MOD.SILENTEC-ST200/200 DE 800X600X900 (material) | 282.75 |
| AST2020031 | u | SILENCIOSO RECTANGULAR MOD.SILENTEC-ST200/200 DE 800X600X1200 (material) | 339.22 |
| AST2020032 | u | SILENCIOSO RECTANGULAR MOD.SILENTEC-ST200/200 DE 800X600X1500 (material) | 395.68 |
| AST2020033 | u | SILENCIOSO RECTANGULAR MOD.SILENTEC-ST200/200 DE 800X600X1800 (material) | 461.54 |
| AST2020034 | u | SILENCIOSO RECTANGULAR MOD.SILENTEC-ST200/200 DE 800X600X2100 (material) | 518 |
| AST2020035 | u | SILENCIOSO RECTANGULAR MOD.SILENTEC-ST200/200 DE 800X600X2400 (material) | 574.46 |
| AST2020036 | u | SILENCIOSO RECTANGULAR MOD.SILENTEC-ST200/200 DE 1200X600X600 (material) | 348.49 |
| AST2020037 | u | SILENCIOSO RECTANGULAR MOD.SILENTEC-ST200/200 DE 1200X600X900 (material) | 453.13 |
| AST2020038 | u | SILENCIOSO RECTANGULAR MOD.SILENTEC-ST200/200 DE 1200X600X1200 (material) | 557.77 |
| AST2020039 | u | SILENCIOSO RECTANGULAR MOD.SILENTEC-ST200/200 DE 1200X600X1500 (material) | 662.41 |
| AST2020040 | u | SILENCIOSO RECTANGULAR MOD.SILENTEC-ST200/200 DE 1200X600X1800 (material) | 776.45 |
| AST2020041 | u | SILENCIOSO RECTANGULAR MOD.SILENTEC-ST200/200 DE 1200X600X2100 (material) | 881.09 |
| AST2020042 | u | SILENCIOSO RECTANGULAR MOD.SILENTEC-ST200/200 DE 1200X600X2400 (material) | 985.73 |
| AST2020043 | u | SILENCIOSO RECTANGULAR MOD.SILENTEC-ST200/200 DE 1600X600X600 (material) | 456.61 |
| AST2020044 | u | SILENCIOSO RECTANGULAR MOD.SILENTEC-ST200/200 DE 1600X600X900 (material) | 603.67 |
| AST2020045 | u | SILENCIOSO RECTANGULAR MOD.SILENTEC-ST200/200 DE 1600X600X1200 (material) | 750.72 |
| AST2020046 | u | SILENCIOSO RECTANGULAR MOD.SILENTEC-ST200/200 DE 1600X600X1500 (material) | 897.78 |
| AST2020047 | u | SILENCIOSO RECTANGULAR MOD.SILENTEC-ST200/200 DE 1600X600X1800 (material) | 1054.23 |
| AST2020048 | u | SILENCIOSO RECTANGULAR MOD.SILENTEC-ST200/200 DE 1600X600X2100 (material) | 1201.28 |
| AST2020049 | u | SILENCIOSO RECTANGULAR MOD.SILENTEC-ST200/200 DE 1600X600X2400 (material) | 1348.34 |
| AST2020050 | u | SILENCIOSO RECTANGULAR MOD.SILENTEC-ST200/200 DE 800X900X600 (material) | 274.85 |
| AST2020051 | u | SILENCIOSO RECTANGULAR MOD.SILENTEC-ST200/200 DE 800X900X900 (material) | 351.16 |
| AST2020052 | u | SILENCIOSO RECTANGULAR MOD.SILENTEC-ST200/200 DE 800X900X1200 (material) | 427.47 |
| AST2020053 | u | SILENCIOSO RECTANGULAR MOD.SILENTEC-ST200/200 DE 800X900X1500 (material) | 503.77 |
| AST2020054 | u | SILENCIOSO RECTANGULAR MOD.SILENTEC-ST200/200 DE 800X900X1800 (material) | 589.48 |
| AST2020055 | u | SILENCIOSO RECTANGULAR MOD.SILENTEC-ST200/200 DE 800X900X2100 (material) | 665.79 |
| AST2020056 | u | SILENCIOSO RECTANGULAR MOD.SILENTEC-ST200/200 DE 800X900X2400 (material) | 742.1 |
| AST2020057 | u | SILENCIOSO RECTANGULAR MOD.SILENTEC-ST200/200 DE 1200X900X600 (material) | 436.26 |
| AST2020058 | u | SILENCIOSO RECTANGULAR MOD.SILENTEC-ST200/200 DE 1200X900X900 (material) | 577.72 |
| AST2020059 | u | SILENCIOSO RECTANGULAR MOD.SILENTEC-ST200/200 DE 1200X900X1200 (material) | 719.17 |
| AST2020060 | u | SILENCIOSO RECTANGULAR MOD.SILENTEC-ST200/200 DE 1200X900X1500 (material) | 860.62 |
| AST2020061 | u | SILENCIOSO RECTANGULAR MOD.SILENTEC-ST200/200 DE 1200X900X1800 (material) | 1011.47 |
| AST2020062 | u | SILENCIOSO RECTANGULAR MOD.SILENTEC-ST200/200 DE 1200X900X2100 (material) | 1152.92 |
| AST2020063 | u | SILENCIOSO RECTANGULAR MOD.SILENTEC-ST200/200 DE 1200X900X2400 (material) | 1294.37 |
| AST2020064 | u | SILENCIOSO RECTANGULAR MOD.SILENTEC-ST200/200 DE 1600X900X600 (material) | 580.4 |
| AST2020065 | u | SILENCIOSO RECTANGULAR MOD.SILENTEC-ST200/200 DE 1600X900X900 (material) | 780.27 |
| AST2020066 | u | SILENCIOSO RECTANGULAR MOD.SILENTEC-ST200/200 DE 1600X900X1200 (material) | 980.14 |
| AST2020067 | u | SILENCIOSO RECTANGULAR MOD.SILENTEC-ST200/200 DE 1600X900X1500 (material) | 1180.01 |
| AST2020068 | u | SILENCIOSO RECTANGULAR MOD.SILENTEC-ST200/200 DE 1600X900X1800 (material) | 1389.28 |
| AST2020069 | u | SILENCIOSO RECTANGULAR MOD.SILENTEC-ST200/200 DE 1600X900X2100 (material) | 1589.15 |
| AST2020070 | u | SILENCIOSO RECTANGULAR MOD.SILENTEC-ST200/200 DE 1600X900X2400 (material) | 1789.02 |
| AST2020071 | u | SILENCIOSO RECTANGULAR MOD.SILENTEC-ST200/200 DE 2000X900X600 (material) | 724.53 |
| AST2020072 | u | SILENCIOSO RECTANGULAR MOD.SILENTEC-ST200/200 DE 2000X900X900 (material) | 982.82 |
| AST2020073 | u | SILENCIOSO RECTANGULAR MOD.SILENTEC-ST200/200 DE 2000X900X1200 (material) | 1241.11 |
| AST2020074 | u | SILENCIOSO RECTANGULAR MOD.SILENTEC-ST200/200 DE 2000X900X1500 (material) | 1499.4 |
| AST2020075 | u | SILENCIOSO RECTANGULAR MOD.SILENTEC-ST200/200 DE 2000X900X1800 (material) | 1767.09 |
| AST2020076 | u | SILENCIOSO RECTANGULAR MOD.SILENTEC-ST200/200 DE 2000X900X2100 (material) | 2025.38 |
| AST2020077 | u | SILENCIOSO RECTANGULAR MOD.SILENTEC-ST200/200 DE 2000X900X2400 (material) | 2283.67 |
| AST2020078 | u | SILENCIOSO RECTANGULAR MOD.SILENTEC-ST200/200 DE 2400X900X600 (material) | 868.66 |
| AST2020079 | u | SILENCIOSO RECTANGULAR MOD.SILENTEC-ST200/200 DE 2400X900X900 (material) | 1185.37 |
| AST2020080 | u | SILENCIOSO RECTANGULAR MOD.SILENTEC-ST200/200 DE 2400X900X1200 (material) | 1502.08 |
| AST2020081 | u | SILENCIOSO RECTANGULAR MOD.SILENTEC-ST200/200 DE 2400X900X1500 (material) | 1818.79 |
| AST2020082 | u | SILENCIOSO RECTANGULAR MOD.SILENTEC-ST200/200 DE 2400X900X1800 (material) | 2144.9 |
| AST2020083 | u | SILENCIOSO RECTANGULAR MOD.SILENTEC-ST200/200 DE 2400X900X2100 (material) | 2461.61 |
| AST2020084 | u | SILENCIOSO RECTANGULAR MOD.SILENTEC-ST200/200 DE 2400X900X2400 (material) | 2778.32 |
| AST2020085 | u | SILENCIOSO RECTANGULAR MOD.SILENTEC-ST200/200 DE 800X1200X600 (material) | 425.32 |
| AST2020086 | u | SILENCIOSO RECTANGULAR MOD.SILENTEC-ST200/200 DE 800X1200X900 (material) | 529.16 |
| AST2020087 | u | SILENCIOSO RECTANGULAR MOD.SILENTEC-ST200/200 DE 800X1200X1200 (material) | 633.08 |
| AST2020088 | u | SILENCIOSO RECTANGULAR MOD.SILENTEC-ST200/200 DE 800X1200X1500 (material) | 736.84 |
| AST2020089 | u | SILENCIOSO RECTANGULAR MOD.SILENTEC-ST200/200 DE 800X1200X1800 (material) | 858.91 |
| AST2020090 | u | SILENCIOSO RECTANGULAR MOD.SILENTEC-ST200/200 DE 800X1200X2100 (material) | 962.89 |
| AST2020091 | u | SILENCIOSO RECTANGULAR MOD.SILENTEC-ST200/200 DE 800X1200X2400 (material) | 1066.87 |
| AST2020092 | u | SILENCIOSO RECTANGULAR MOD.SILENTEC-ST200/200 DE 1200X1200X600 (material) | 611.14 |
| AST2020093 | u | SILENCIOSO RECTANGULAR MOD.SILENTEC-ST200/200 DE 1200X1200X900 (material) | 789.41 |
| AST2020094 | u | SILENCIOSO RECTANGULAR MOD.SILENTEC-ST200/200 DE 1200X1200X1200 (material) | 967.67 |
| AST2020095 | u | SILENCIOSO RECTANGULAR MOD.SILENTEC-ST200/200 DE 1200X1200X1500 (material) | 1145.93 |
| AST2020096 | u | SILENCIOSO RECTANGULAR MOD.SILENTEC-ST200/200 DE 1200X1200X1800 (material) | 1342.43 |
| AST2020097 | u | SILENCIOSO RECTANGULAR MOD.SILENTEC-ST200/200 DE 1200X1200X2100 (material) | 1520.84 |
| AST2020098 | u | SILENCIOSO RECTANGULAR MOD.SILENTEC-ST200/200 DE 1200X1200X2400 (material) | 1699.24 |
| AST2020099 | u | SILENCIOSO RECTANGULAR MOD.SILENTEC-ST200/200 DE 1600X1200X600 (material) | 796.96 |
| AST2020100 | u | SILENCIOSO RECTANGULAR MOD.SILENTEC-ST200/200 DE 1600X1200X900 (material) | 1049.65 |
| AST2020101 | u | SILENCIOSO RECTANGULAR MOD.SILENTEC-ST200/200 DE 1600X1200X1200 (material) | 1302.34 |
| AST2020102 | u | SILENCIOSO RECTANGULAR MOD.SILENTEC-ST200/200 DE 1600X1200X1500 (material) | 1555.03 |
| AST2020103 | u | SILENCIOSO RECTANGULAR MOD.SILENTEC-ST200/200 DE 1600X1200X1800 (material) | 1825.95 |
| AST2020104 | u | SILENCIOSO RECTANGULAR MOD.SILENTEC-ST200/200 DE 1600X1200X2100 (material) | 2078.78 |
| AST2020105 | u | SILENCIOSO RECTANGULAR MOD.SILENTEC-ST200/200 DE 1600X1200X2400 (material) | 2331.61 |
| AST2020106 | u | SILENCIOSO RECTANGULAR MOD.SILENTEC-ST200/200 DE 2000X1200X600 (material) | 982.78 |
| AST2020107 | u | SILENCIOSO RECTANGULAR MOD.SILENTEC-ST200/200 DE 2000X1200X900 (material) | 1309.9 |
| AST2020108 | u | SILENCIOSO RECTANGULAR MOD.SILENTEC-ST200/200 DE 2000X1200X1200 (material) | 1637.01 |
| AST2020109 | u | SILENCIOSO RECTANGULAR MOD.SILENTEC-ST200/200 DE 2000X1200X1500 (material) | 1964.12 |
| AST2020110 | u | SILENCIOSO RECTANGULAR MOD.SILENTEC-ST200/200 DE 2000X1200X1800 (material) | 2309.47 |
| AST2020111 | u | SILENCIOSO RECTANGULAR MOD.SILENTEC-ST200/200 DE 2000X1200X2100 (material) | 2636.73 |
| AST2020112 | u | SILENCIOSO RECTANGULAR MOD.SILENTEC-ST200/200 DE 2000X1200X2400 (material) | 2963.98 |
| AST2020113 | u | SILENCIOSO RECTANGULAR MOD.SILENTEC-ST200/200 DE 2400X1200X600 (material) | 1168.6 |
| AST2020114 | u | SILENCIOSO RECTANGULAR MOD.SILENTEC-ST200/200 DE 2400X1200X900 (material) | 1570.14 |
| AST2020115 | u | SILENCIOSO RECTANGULAR MOD.SILENTEC-ST200/200 DE 2400X1200X1200 (material) | 1971.68 |
| AST2020116 | u | SILENCIOSO RECTANGULAR MOD.SILENTEC-ST200/200 DE 2400X1200X1500 (material) | 2373.22 |
| AST2020117 | u | SILENCIOSO RECTANGULAR MOD.SILENTEC-ST200/200 DE 2400X1200X1800 (material) | 2792.99 |
| AST2020118 | u | SILENCIOSO RECTANGULAR MOD.SILENTEC-ST200/200 DE 2400X1200X2100 (material) | 3194.67 |
| AST2020119 | u | SILENCIOSO RECTANGULAR MOD.SILENTEC-ST200/200 DE 2400X1200X2400 (material) | 3596.35 |
| AST2020120 | u | SILENCIOSO RECTANGULAR MOD.SILENTEC-ST200/200 DE 2800X1200X600 (material) | 1354.42 |
| AST2020121 | u | SILENCIOSO RECTANGULAR MOD.SILENTEC-ST200/200 DE 2800X1200X900 (material) | 1830.39 |
| AST2020122 | u | SILENCIOSO RECTANGULAR MOD.SILENTEC-ST200/200 DE 2800X1200X1200 (material) | 2306.35 |
| AST2020123 | u | SILENCIOSO RECTANGULAR MOD.SILENTEC-ST200/200 DE 2800X1200X1500 (material) | 2782.31 |
| AST2020124 | u | SILENCIOSO RECTANGULAR MOD.SILENTEC-ST200/200 DE 2800X1200X1800 (material) | 3276.51 |
| AST2020125 | u | SILENCIOSO RECTANGULAR MOD.SILENTEC-ST200/200 DE 2800X1200X2100 (material) | 3752.62 |
| AST2020126 | u | SILENCIOSO RECTANGULAR MOD.SILENTEC-ST200/200 DE 2800X1200X2400 (material) | 4228.72 |
| AST2020127 | u | SILENCIOSO RECTANGULAR MOD.SILENTEC-ST200/200 DE 3200X1200X600 (material) | 1540.24 |
| AST2020128 | u | SILENCIOSO RECTANGULAR MOD.SILENTEC-ST200/200 DE 3200X1200X900 (material) | 2090.63 |
| AST2020129 | u | SILENCIOSO RECTANGULAR MOD.SILENTEC-ST200/200 DE 3200X1200X1200 (material) | 2641.02 |
| AST2020130 | u | SILENCIOSO RECTANGULAR MOD.SILENTEC-ST200/200 DE 3200X1200X1500 (material) | 3191.41 |
| AST2020131 | u | SILENCIOSO RECTANGULAR MOD.SILENTEC-ST200/200 DE 3200X1200X1800 (material) | 3760.03 |
| AST2020132 | u | SILENCIOSO RECTANGULAR MOD.SILENTEC-ST200/200 DE 3200X1200X2100 (material) | 4310.56 |
| AST2020133 | u | SILENCIOSO RECTANGULAR MOD.SILENTEC-ST200/200 DE 3200X1200X2400 (material) | 4861.09 |
| AST2020134 | u | SILENCIOSO RECTANGULAR MOD.SILENTEC-ST200/200 DE 1200X1500X600 (material) | 698.91 |
| AST2020135 | u | SILENCIOSO RECTANGULAR MOD.SILENTEC-ST200/200 DE 1200X1500X900 (material) | 913.99 |
| AST2020136 | u | SILENCIOSO RECTANGULAR MOD.SILENTEC-ST200/200 DE 1200X1500X1200 (material) | 1129.06 |
| AST2020137 | u | SILENCIOSO RECTANGULAR MOD.SILENTEC-ST200/200 DE 1200X1500X1500 (material) | 1344.14 |
| AST2020138 | u | SILENCIOSO RECTANGULAR MOD.SILENTEC-ST200/200 DE 1200X1500X1800 (material) | 1577.45 |
| AST2020139 | u | SILENCIOSO RECTANGULAR MOD.SILENTEC-ST200/200 DE 1200X1500X2100 (material) | 1792.67 |
| AST2020140 | u | SILENCIOSO RECTANGULAR MOD.SILENTEC-ST200/200 DE 1200X1500X2400 (material) | 2007.89 |
| AST2020141 | u | SILENCIOSO RECTANGULAR MOD.SILENTEC-ST200/200 DE 1600X1500X600 (material) | 920.74 |
| AST2020142 | u | SILENCIOSO RECTANGULAR MOD.SILENTEC-ST200/200 DE 1600X1500X900 (material) | 1226.25 |
| AST2020143 | u | SILENCIOSO RECTANGULAR MOD.SILENTEC-ST200/200 DE 1600X1500X1200 (material) | 1531.76 |
| AST2020144 | u | SILENCIOSO RECTANGULAR MOD.SILENTEC-ST200/200 DE 1600X1500X1500 (material) | 1837.26 |
| AST2020145 | u | SILENCIOSO RECTANGULAR MOD.SILENTEC-ST200/200 DE 1600X1500X1800 (material) | 2161 |
| AST2020146 | u | SILENCIOSO RECTANGULAR MOD.SILENTEC-ST200/200 DE 1600X1500X2100 (material) | 2466.65 |
| AST2020147 | u | SILENCIOSO RECTANGULAR MOD.SILENTEC-ST200/200 DE 1600X1500X2400 (material) | 2772.3 |
| AST2020148 | u | SILENCIOSO RECTANGULAR MOD.SILENTEC-ST200/200 DE 2000X1500X600 (material) | 1142.58 |
| AST2020149 | u | SILENCIOSO RECTANGULAR MOD.SILENTEC-ST200/200 DE 2000X1500X900 (material) | 1538.51 |
| AST2020150 | u | SILENCIOSO RECTANGULAR MOD.SILENTEC-ST200/200 DE 2000X1500X1200 (material) | 1934.45 |
| AST2020151 | u | SILENCIOSO RECTANGULAR MOD.SILENTEC-ST200/200 DE 2000X1500X1500 (material) | 2330.38 |
| AST2020152 | u | SILENCIOSO RECTANGULAR MOD.SILENTEC-ST200/200 DE 2000X1500X1800 (material) | 2744.56 |
| AST2020153 | u | SILENCIOSO RECTANGULAR MOD.SILENTEC-ST200/200 DE 2000X1500X2100 (material) | 3140.63 |
| AST2020154 | u | SILENCIOSO RECTANGULAR MOD.SILENTEC-ST200/200 DE 2000X1500X2400 (material) | 3536.71 |
| AST2020155 | u | SILENCIOSO RECTANGULAR MOD.SILENTEC-ST200/200 DE 2400X1500X600 (material) | 1364.41 |
| AST2020156 | u | SILENCIOSO RECTANGULAR MOD.SILENTEC-ST200/200 DE 2400X1500X900 (material) | 1850.77 |
| AST2020157 | u | SILENCIOSO RECTANGULAR MOD.SILENTEC-ST200/200 DE 2400X1500X1200 (material) | 2337.14 |
| AST2020158 | u | SILENCIOSO RECTANGULAR MOD.SILENTEC-ST200/200 DE 2400X1500X1500 (material) | 2823.51 |
| AST2020159 | u | SILENCIOSO RECTANGULAR MOD.SILENTEC-ST200/200 DE 2400X1500X1800 (material) | 3328.11 |
| AST2020160 | u | SILENCIOSO RECTANGULAR MOD.SILENTEC-ST200/200 DE 2400X1500X2100 (material) | 3814.61 |
| AST2020161 | u | SILENCIOSO RECTANGULAR MOD.SILENTEC-ST200/200 DE 2400X1500X2400 (material) | 4301.12 |
| AST2020162 | u | SILENCIOSO RECTANGULAR MOD.SILENTEC-ST200/200 DE 2800X1500X600 (material) | 1586.24 |
| AST2020163 | u | SILENCIOSO RECTANGULAR MOD.SILENTEC-ST200/200 DE 2800X1500X900 (material) | 2163.04 |
| AST2020164 | u | SILENCIOSO RECTANGULAR MOD.SILENTEC-ST200/200 DE 2800X1500X1200 (material) | 2739.83 |
| AST2020165 | u | SILENCIOSO RECTANGULAR MOD.SILENTEC-ST200/200 DE 2800X1500X1500 (material) | 3316.63 |
| AST2020166 | u | SILENCIOSO RECTANGULAR MOD.SILENTEC-ST200/200 DE 2800X1500X1800 (material) | 3911.66 |
| AST2020167 | u | SILENCIOSO RECTANGULAR MOD.SILENTEC-ST200/200 DE 2800X1500X2100 (material) | 4488.6 |
| AST2020168 | u | SILENCIOSO RECTANGULAR MOD.SILENTEC-ST200/200 DE 2800X1500X2400 (material) | 5065.53 |
| AST2020169 | u | SILENCIOSO RECTANGULAR MOD.SILENTEC-ST200/200 DE 3200X1500X600 (material) | 1808.07 |
| AST2020170 | u | SILENCIOSO RECTANGULAR MOD.SILENTEC-ST200/200 DE 3200X1500X900 (material) | 2475.3 |
| AST2020171 | u | SILENCIOSO RECTANGULAR MOD.SILENTEC-ST200/200 DE 3200X1500X1200 (material) | 3142.53 |
| AST2020172 | u | SILENCIOSO RECTANGULAR MOD.SILENTEC-ST200/200 DE 3200X1500X1500 (material) | 3809.75 |
| AST2020173 | u | SILENCIOSO RECTANGULAR MOD.SILENTEC-ST200/200 DE 3200X1500X1800 (material) | 4495.21 |
| AST2020174 | u | SILENCIOSO RECTANGULAR MOD.SILENTEC-ST200/200 DE 3200X1500X2100 (material) | 5162.58 |
| AST2020175 | u | SILENCIOSO RECTANGULAR MOD.SILENTEC-ST200/200 DE 3200X1500X2400 (material) | 5829.94 |
| AST2020176 | u | SILENCIOSO RECTANGULAR MOD.SILENTEC-ST200/200 DE 3600X1500X600 (material) | 2029.91 |
| AST2020177 | u | SILENCIOSO RECTANGULAR MOD.SILENTEC-ST200/200 DE 3600X1500X900 (material) | 2787.56 |
| AST2020178 | u | SILENCIOSO RECTANGULAR MOD.SILENTEC-ST200/200 DE 3600X1500X1200 (material) | 3545.22 |
| AST2020179 | u | SILENCIOSO RECTANGULAR MOD.SILENTEC-ST200/200 DE 3600X1500X1500 (material) | 4302.87 |
| AST2020180 | u | SILENCIOSO RECTANGULAR MOD.SILENTEC-ST200/200 DE 3600X1500X1800 (material) | 5078.76 |
| AST2020181 | u | SILENCIOSO RECTANGULAR MOD.SILENTEC-ST200/200 DE 3600X1500X2100 (material) | 5836.56 |
| AST2020182 | u | SILENCIOSO RECTANGULAR MOD.SILENTEC-ST200/200 DE 3600X1500X2400 (material) | 6594.36 |
| AST2020183 | u | SILENCIOSO RECTANGULAR MOD.SILENTEC-ST200/200 DE 1600X1800X600 (material) | 1044.52 |
| AST2020184 | u | SILENCIOSO RECTANGULAR MOD.SILENTEC-ST200/200 DE 1600X1800X900 (material) | 1402.85 |
| AST2020185 | u | SILENCIOSO RECTANGULAR MOD.SILENTEC-ST200/200 DE 1600X1800X1200 (material) | 1761.17 |
| AST2020186 | u | SILENCIOSO RECTANGULAR MOD.SILENTEC-ST200/200 DE 1600X1800X1500 (material) | 2119.5 |
| AST2020187 | u | SILENCIOSO RECTANGULAR MOD.SILENTEC-ST200/200 DE 1600X1800X1800 (material) | 2496.06 |
| AST2020188 | u | SILENCIOSO RECTANGULAR MOD.SILENTEC-ST200/200 DE 1600X1800X2100 (material) | 2854.52 |
| AST2020189 | u | SILENCIOSO RECTANGULAR MOD.SILENTEC-ST200/200 DE 1600X1800X2400 (material) | 3212.98 |
| AST2020190 | u | SILENCIOSO RECTANGULAR MOD.SILENTEC-ST200/200 DE 2000X1800X600 (material) | 1302.37 |
| AST2020191 | u | SILENCIOSO RECTANGULAR MOD.SILENTEC-ST200/200 DE 2000X1800X900 (material) | 1767.13 |
| AST2020192 | u | SILENCIOSO RECTANGULAR MOD.SILENTEC-ST200/200 DE 2000X1800X1200 (material) | 2231.89 |
| AST2020193 | u | SILENCIOSO RECTANGULAR MOD.SILENTEC-ST200/200 DE 2000X1800X1500 (material) | 2696.64 |
| AST2020194 | u | SILENCIOSO RECTANGULAR MOD.SILENTEC-ST200/200 DE 2000X1800X1800 (material) | 3179.64 |
| AST2020195 | u | SILENCIOSO RECTANGULAR MOD.SILENTEC-ST200/200 DE 2000X1800X2100 (material) | 3644.54 |
| AST2020196 | u | SILENCIOSO RECTANGULAR MOD.SILENTEC-ST200/200 DE 2000X1800X2400 (material) | 4109.44 |
| AST2020197 | u | SILENCIOSO RECTANGULAR MOD.SILENTEC-ST200/200 DE 2400X1800X600 (material) | 1560.21 |
| AST2020198 | u | SILENCIOSO RECTANGULAR MOD.SILENTEC-ST200/200 DE 2400X1800X900 (material) | 2131.41 |
| AST2020199 | u | SILENCIOSO RECTANGULAR MOD.SILENTEC-ST200/200 DE 2400X1800X1200 (material) | 2702.6 |
| AST2020200 | u | SILENCIOSO RECTANGULAR MOD.SILENTEC-ST200/200 DE 2400X1800X1500 (material) | 3273.79 |
| AST2020201 | u | SILENCIOSO RECTANGULAR MOD.SILENTEC-ST200/200 DE 2400X1800X1800 (material) | 3863.22 |
| AST2020202 | u | SILENCIOSO RECTANGULAR MOD.SILENTEC-ST200/200 DE 2400X1800X2100 (material) | 4434.56 |
| AST2020203 | u | SILENCIOSO RECTANGULAR MOD.SILENTEC-ST200/200 DE 2400X1800X2400 (material) | 5005.89 |
| AST2020204 | u | SILENCIOSO RECTANGULAR MOD.SILENTEC-ST200/200 DE 2800X1800X600 (material) | 1818.06 |
| AST2020205 | u | SILENCIOSO RECTANGULAR MOD.SILENTEC-ST200/200 DE 2800X1800X900 (material) | 2495.69 |
| AST2020206 | u | SILENCIOSO RECTANGULAR MOD.SILENTEC-ST200/200 DE 2800X1800X1200 (material) | 3173.32 |
| AST2020207 | u | SILENCIOSO RECTANGULAR MOD.SILENTEC-ST200/200 DE 2800X1800X1500 (material) | 3850.94 |
| AST2020208 | u | SILENCIOSO RECTANGULAR MOD.SILENTEC-ST200/200 DE 2800X1800X1800 (material) | 4546.81 |
| AST2020209 | u | SILENCIOSO RECTANGULAR MOD.SILENTEC-ST200/200 DE 2800X1800X2100 (material) | 5224.58 |
| AST2020210 | u | SILENCIOSO RECTANGULAR MOD.SILENTEC-ST200/200 DE 2800X1800X2400 (material) | 5902.35 |
| AST2020211 | u | SILENCIOSO RECTANGULAR MOD.SILENTEC-ST200/200 DE 3200X1800X600 (material) | 2075.9 |
| AST2020212 | u | SILENCIOSO RECTANGULAR MOD.SILENTEC-ST200/200 DE 3200X1800X900 (material) | 2859.97 |
| AST2020213 | u | SILENCIOSO RECTANGULAR MOD.SILENTEC-ST200/200 DE 3200X1800X1200 (material) | 3644.03 |
| AST2020214 | u | SILENCIOSO RECTANGULAR MOD.SILENTEC-ST200/200 DE 3200X1800X1500 (material) | 4428.09 |
| AST2020215 | u | SILENCIOSO RECTANGULAR MOD.SILENTEC-ST200/200 DE 3200X1800X1800 (material) | 5230.39 |
| AST2020216 | u | SILENCIOSO RECTANGULAR MOD.SILENTEC-ST200/200 DE 3200X1800X2100 (material) | 6014.6 |
| AST2020217 | u | SILENCIOSO RECTANGULAR MOD.SILENTEC-ST200/200 DE 3200X1800X2400 (material) | 6798.8 |
| AST2020218 | u | SILENCIOSO RECTANGULAR MOD.SILENTEC-ST200/200 DE 3600X1800X600 (material) | 2333.75 |
| AST2020219 | u | SILENCIOSO RECTANGULAR MOD.SILENTEC-ST200/200 DE 3600X1800X900 (material) | 3224.25 |
| AST2020220 | u | SILENCIOSO RECTANGULAR MOD.SILENTEC-ST200/200 DE 3600X1800X1200 (material) | 4114.74 |
| AST2020221 | u | SILENCIOSO RECTANGULAR MOD.SILENTEC-ST200/200 DE 3600X1800X1500 (material) | 5005.24 |
| AST2020222 | u | SILENCIOSO RECTANGULAR MOD.SILENTEC-ST200/200 DE 3600X1800X1800 (material) | 5913.98 |
| AST2020223 | u | SILENCIOSO RECTANGULAR MOD.SILENTEC-ST200/200 DE 3600X1800X2100 (material) | 6804.62 |
| AST2020224 | u | SILENCIOSO RECTANGULAR MOD.SILENTEC-ST200/200 DE 3600X1800X2400 (material) | 7695.25 |
| AST2020225 | u | SILENCIOSO RECTANGULAR MOD.SILENTEC-ST200/200 DE 4000X1800X600 (material) | 2591.59 |
| AST2020226 | u | SILENCIOSO RECTANGULAR MOD.SILENTEC-ST200/200 DE 4000X1800X900 (material) | 3588.53 |
| AST2020227 | u | SILENCIOSO RECTANGULAR MOD.SILENTEC-ST200/200 DE 4000X1800X1200 (material) | 4585.46 |
| AST2020228 | u | SILENCIOSO RECTANGULAR MOD.SILENTEC-ST200/200 DE 4000X1800X1500 (material) | 5582.39 |
| AST2020229 | u | SILENCIOSO RECTANGULAR MOD.SILENTEC-ST200/200 DE 4000X1800X1800 (material) | 6597.56 |
| AST2020230 | u | SILENCIOSO RECTANGULAR MOD.SILENTEC-ST200/200 DE 4000X1800X2100 (material) | 7594.63 |
| AST2020231 | u | SILENCIOSO RECTANGULAR MOD.SILENTEC-ST200/200 DE 4000X1800X2400 (material) | 8591.71 |
| AST2020232 | u | SILENCIOSO RECTANGULAR MOD.SILENTEC-ST200/200 DE 2000X2000X600 (material) | 1410.15 |
| AST2020233 | u | SILENCIOSO RECTANGULAR MOD.SILENTEC-ST200/200 DE 2000X2000X900 (material) | 1920.79 |
| AST2020234 | u | SILENCIOSO RECTANGULAR MOD.SILENTEC-ST200/200 DE 2000X2000X1200 (material) | 2431.43 |
| AST2020235 | u | SILENCIOSO RECTANGULAR MOD.SILENTEC-ST200/200 DE 2000X2000X1500 (material) | 2942.07 |
| AST2020236 | u | SILENCIOSO RECTANGULAR MOD.SILENTEC-ST200/200 DE 2000X2000X1800 (material) | 3470.94 |
| AST2020237 | u | SILENCIOSO RECTANGULAR MOD.SILENTEC-ST200/200 DE 2000X2000X2100 (material) | 3981.72 |
| AST2020238 | u | SILENCIOSO RECTANGULAR MOD.SILENTEC-ST200/200 DE 2000X2000X2400 (material) | 4492.5 |
| AST2020239 | u | SILENCIOSO RECTANGULAR MOD.SILENTEC-ST200/200 DE 2400X2000X600 (material) | 1692 |
| AST2020240 | u | SILENCIOSO RECTANGULAR MOD.SILENTEC-ST200/200 DE 2400X2000X900 (material) | 2319.74 |
| AST2020241 | u | SILENCIOSO RECTANGULAR MOD.SILENTEC-ST200/200 DE 2400X2000X1200 (material) | 2947.49 |
| AST2020242 | u | SILENCIOSO RECTANGULAR MOD.SILENTEC-ST200/200 DE 2400X2000X1500 (material) | 3575.23 |
| AST2020243 | u | SILENCIOSO RECTANGULAR MOD.SILENTEC-ST200/200 DE 2400X2000X1800 (material) | 4221.21 |
| AST2020244 | u | SILENCIOSO RECTANGULAR MOD.SILENTEC-ST200/200 DE 2400X2000X2100 (material) | 4849.1 |
| AST2020245 | u | SILENCIOSO RECTANGULAR MOD.SILENTEC-ST200/200 DE 2400X2000X2400 (material) | 5476.98 |
| AST2020246 | u | SILENCIOSO RECTANGULAR MOD.SILENTEC-ST200/200 DE 2800X2000X600 (material) | 1973.85 |
| AST2020247 | u | SILENCIOSO RECTANGULAR MOD.SILENTEC-ST200/200 DE 2800X2000X900 (material) | 2718.7 |
| AST2020248 | u | SILENCIOSO RECTANGULAR MOD.SILENTEC-ST200/200 DE 2800X2000X1200 (material) | 3463.55 |
| AST2020249 | u | SILENCIOSO RECTANGULAR MOD.SILENTEC-ST200/200 DE 2800X2000X1500 (material) | 4208.4 |
| AST2020250 | u | SILENCIOSO RECTANGULAR MOD.SILENTEC-ST200/200 DE 2800X2000X1800 (material) | 4971.49 |
| AST2020251 | u | SILENCIOSO RECTANGULAR MOD.SILENTEC-ST200/200 DE 2800X2000X2100 (material) | 5716.48 |
| AST2020252 | u | SILENCIOSO RECTANGULAR MOD.SILENTEC-ST200/200 DE 2800X2000X2400 (material) | 6461.47 |
| AST2020253 | u | SILENCIOSO RECTANGULAR MOD.SILENTEC-ST200/200 DE 3200X2000X600 (material) | 2255.7 |
| AST2020254 | u | SILENCIOSO RECTANGULAR MOD.SILENTEC-ST200/200 DE 3200X2000X900 (material) | 3117.66 |
| AST2020255 | u | SILENCIOSO RECTANGULAR MOD.SILENTEC-ST200/200 DE 3200X2000X1200 (material) | 3979.61 |
| AST2020256 | u | SILENCIOSO RECTANGULAR MOD.SILENTEC-ST200/200 DE 3200X2000X1500 (material) | 4841.57 |
| AST2020257 | u | SILENCIOSO RECTANGULAR MOD.SILENTEC-ST200/200 DE 3200X2000X1800 (material) | 5721.76 |
| AST2020258 | u | SILENCIOSO RECTANGULAR MOD.SILENTEC-ST200/200 DE 3200X2000X2100 (material) | 6583.85 |
| AST2020259 | u | SILENCIOSO RECTANGULAR MOD.SILENTEC-ST200/200 DE 3200X2000X2400 (material) | 7445.95 |
| AST2020260 | u | SILENCIOSO RECTANGULAR MOD.SILENTEC-ST200/200 DE 3600X2000X600 (material) | 2537.55 |
| AST2020261 | u | SILENCIOSO RECTANGULAR MOD.SILENTEC-ST200/200 DE 3600X2000X900 (material) | 3516.62 |
| AST2020262 | u | SILENCIOSO RECTANGULAR MOD.SILENTEC-ST200/200 DE 3600X2000X1200 (material) | 4495.68 |
| AST2020263 | u | SILENCIOSO RECTANGULAR MOD.SILENTEC-ST200/200 DE 3600X2000X1500 (material) | 5474.74 |
| AST2020264 | u | SILENCIOSO RECTANGULAR MOD.SILENTEC-ST200/200 DE 3600X2000X1800 (material) | 6472.03 |
| AST2020265 | u | SILENCIOSO RECTANGULAR MOD.SILENTEC-ST200/200 DE 3600X2000X2100 (material) | 7451.23 |
| AST2020266 | u | SILENCIOSO RECTANGULAR MOD.SILENTEC-ST200/200 DE 3600X2000X2400 (material) | 8430.43 |
| AST2020267 | u | SILENCIOSO RECTANGULAR MOD.SILENTEC-ST200/200 DE 4000X2000X600 (material) | 2819.41 |
| AST2020268 | u | SILENCIOSO RECTANGULAR MOD.SILENTEC-ST200/200 DE 4000X2000X900 (material) | 3915.57 |
| AST2020269 | u | SILENCIOSO RECTANGULAR MOD.SILENTEC-ST200/200 DE 4000X2000X1200 (material) | 5011.74 |
| AST2020270 | u | SILENCIOSO RECTANGULAR MOD.SILENTEC-ST200/200 DE 4000X2000X1500 (material) | 6065.7 |
| AST2020271 | u | SILENCIOSO RECTANGULAR MOD.SILENTEC-ST200/200 DE 4000X2000X1800 (material) | 7173.99 |
| AST2020272 | u | SILENCIOSO RECTANGULAR MOD.SILENTEC-ST200/200 DE 4000X2000X2100 (material) | 8264.19 |
| AST2020273 | u | SILENCIOSO RECTANGULAR MOD.SILENTEC-ST200/200 DE 4000X2000X2400 (material) | 9354.38 |

###### ASTC1020 100/200

| Código | Ud | Descripción | Precio |
|---|---|---|---|
| ASTC1020001 | u | SILENCIOSO RECTANGULAR MOD.SILENTEC-STC100/200 DE 600X450X600 (material) | 247.32 |
| ASTC1020002 | u | SILENCIOSO RECTANGULAR MOD.SILENTEC-STC100/200 DE 600X450X900 (material) | 291.16 |
| ASTC1020003 | u | SILENCIOSO RECTANGULAR MOD.SILENTEC-STC100/200 DE 600X450X1200 (material) | 335 |
| ASTC1020004 | u | SILENCIOSO RECTANGULAR MOD.SILENTEC-STC100/200 DE 600X450X1500 (material) | 378.84 |
| ASTC1020005 | u | SILENCIOSO RECTANGULAR MOD.SILENTEC-STC100/200 DE 600X450X1800 (material) | 429.69 |
| ASTC1020006 | u | SILENCIOSO RECTANGULAR MOD.SILENTEC-STC100/200 DE 600X450X2100 (material) | 473.67 |
| ASTC1020007 | u | SILENCIOSO RECTANGULAR MOD.SILENTEC-STC100/200 DE 600X450X2400 (material) | 517.64 |
| ASTC1020008 | u | SILENCIOSO RECTANGULAR MOD.SILENTEC-STC100/200 DE 900X450X600 (material) | 336.71 |
| ASTC1020009 | u | SILENCIOSO RECTANGULAR MOD.SILENTEC-STC100/200 DE 900X450X900 (material) | 411.74 |
| ASTC1020010 | u | SILENCIOSO RECTANGULAR MOD.SILENTEC-STC100/200 DE 900X450X1200 (material) | 486.77 |
| ASTC1020011 | u | SILENCIOSO RECTANGULAR MOD.SILENTEC-STC100/200 DE 900X450X1500 (material) | 561.8 |
| ASTC1020012 | u | SILENCIOSO RECTANGULAR MOD.SILENTEC-STC100/200 DE 900X450X1800 (material) | 645.2 |
| ASTC1020013 | u | SILENCIOSO RECTANGULAR MOD.SILENTEC-STC100/200 DE 900X450X2100 (material) | 720.37 |
| ASTC1020014 | u | SILENCIOSO RECTANGULAR MOD.SILENTEC-STC100/200 DE 900X450X2400 (material) | 795.54 |
| ASTC1020015 | u | SILENCIOSO RECTANGULAR MOD.SILENTEC-STC100/200 DE 1200X450X600 (material) | 440.9 |
| ASTC1020016 | u | SILENCIOSO RECTANGULAR MOD.SILENTEC-STC100/200 DE 1200X450X900 (material) | 555.14 |
| ASTC1020017 | u | SILENCIOSO RECTANGULAR MOD.SILENTEC-STC100/200 DE 1200X450X1200 (material) | 669.38 |
| ASTC1020018 | u | SILENCIOSO RECTANGULAR MOD.SILENTEC-STC100/200 DE 1200X450X1500 (material) | 783.63 |
| ASTC1020019 | u | SILENCIOSO RECTANGULAR MOD.SILENTEC-STC100/200 DE 1200X450X1800 (material) | 906.24 |
| ASTC1020020 | u | SILENCIOSO RECTANGULAR MOD.SILENTEC-STC100/200 DE 1200X450X2100 (material) | 1020.62 |
| ASTC1020021 | u | SILENCIOSO RECTANGULAR MOD.SILENTEC-STC100/200 DE 1200X450X2400 (material) | 1135.01 |
| ASTC1020022 | u | SILENCIOSO RECTANGULAR MOD.SILENTEC-STC100/200 DE 600X600X600 (material) | 278.53 |
| ASTC1020023 | u | SILENCIOSO RECTANGULAR MOD.SILENTEC-STC100/200 DE 600X600X900 (material) | 332.43 |
| ASTC1020024 | u | SILENCIOSO RECTANGULAR MOD.SILENTEC-STC100/200 DE 600X600X1200 (material) | 386.34 |
| ASTC1020025 | u | SILENCIOSO RECTANGULAR MOD.SILENTEC-STC100/200 DE 600X600X1500 (material) | 440.24 |
| ASTC1020026 | u | SILENCIOSO RECTANGULAR MOD.SILENTEC-STC100/200 DE 600X600X1800 (material) | 501.34 |
| ASTC1020027 | u | SILENCIOSO RECTANGULAR MOD.SILENTEC-STC100/200 DE 600X600X2100 (material) | 555.38 |
| ASTC1020028 | u | SILENCIOSO RECTANGULAR MOD.SILENTEC-STC100/200 DE 600X600X2400 (material) | 609.42 |
| ASTC1020029 | u | SILENCIOSO RECTANGULAR MOD.SILENTEC-STC100/200 DE 900X600X600 (material) | 379.24 |
| ASTC1020030 | u | SILENCIOSO RECTANGULAR MOD.SILENTEC-STC100/200 DE 900X600X900 (material) | 472.19 |
| ASTC1020031 | u | SILENCIOSO RECTANGULAR MOD.SILENTEC-STC100/200 DE 900X600X1200 (material) | 565.15 |
| ASTC1020032 | u | SILENCIOSO RECTANGULAR MOD.SILENTEC-STC100/200 DE 900X600X1500 (material) | 658.1 |
| ASTC1020033 | u | SILENCIOSO RECTANGULAR MOD.SILENTEC-STC100/200 DE 900X600X1800 (material) | 759.61 |
| ASTC1020034 | u | SILENCIOSO RECTANGULAR MOD.SILENTEC-STC100/200 DE 900X600X2100 (material) | 852.71 |
| ASTC1020035 | u | SILENCIOSO RECTANGULAR MOD.SILENTEC-STC100/200 DE 900X600X2400 (material) | 945.8 |
| ASTC1020036 | u | SILENCIOSO RECTANGULAR MOD.SILENTEC-STC100/200 DE 1200X600X600 (material) | 503.79 |
| ASTC1020037 | u | SILENCIOSO RECTANGULAR MOD.SILENTEC-STC100/200 DE 1200X600X900 (material) | 644.44 |
| ASTC1020038 | u | SILENCIOSO RECTANGULAR MOD.SILENTEC-STC100/200 DE 1200X600X1200 (material) | 785.09 |
| ASTC1020039 | u | SILENCIOSO RECTANGULAR MOD.SILENTEC-STC100/200 DE 1200X600X1500 (material) | 925.74 |
| ASTC1020040 | u | SILENCIOSO RECTANGULAR MOD.SILENTEC-STC100/200 DE 1200X600X1800 (material) | 1074.76 |
| ASTC1020041 | u | SILENCIOSO RECTANGULAR MOD.SILENTEC-STC100/200 DE 1200X600X2100 (material) | 1215.56 |
| ASTC1020042 | u | SILENCIOSO RECTANGULAR MOD.SILENTEC-STC100/200 DE 1200X600X2400 (material) | 1356.35 |
| ASTC1020043 | u | SILENCIOSO RECTANGULAR MOD.SILENTEC-STC100/200 DE 1500X600X600 (material) | 609.77 |
| ASTC1020044 | u | SILENCIOSO RECTANGULAR MOD.SILENTEC-STC100/200 DE 1500X600X900 (material) | 791.24 |
| ASTC1020045 | u | SILENCIOSO RECTANGULAR MOD.SILENTEC-STC100/200 DE 1500X600X1200 (material) | 972.7 |
| ASTC1020046 | u | SILENCIOSO RECTANGULAR MOD.SILENTEC-STC100/200 DE 1500X600X1500 (material) | 1154.17 |
| ASTC1020047 | u | SILENCIOSO RECTANGULAR MOD.SILENTEC-STC100/200 DE 1500X600X1800 (material) | 1344.01 |
| ASTC1020048 | u | SILENCIOSO RECTANGULAR MOD.SILENTEC-STC100/200 DE 1500X600X2100 (material) | 1525.61 |
| ASTC1020049 | u | SILENCIOSO RECTANGULAR MOD.SILENTEC-STC100/200 DE 1500X600X2400 (material) | 1707.22 |
| ASTC1020050 | u | SILENCIOSO RECTANGULAR MOD.SILENTEC-STC100/200 DE 1800X600X600 (material) | 715.76 |
| ASTC1020051 | u | SILENCIOSO RECTANGULAR MOD.SILENTEC-STC100/200 DE 1800X600X900 (material) | 938.04 |
| ASTC1020052 | u | SILENCIOSO RECTANGULAR MOD.SILENTEC-STC100/200 DE 1800X600X1200 (material) | 1160.32 |
| ASTC1020053 | u | SILENCIOSO RECTANGULAR MOD.SILENTEC-STC100/200 DE 1800X600X1500 (material) | 1382.6 |
| ASTC1020054 | u | SILENCIOSO RECTANGULAR MOD.SILENTEC-STC100/200 DE 1800X600X1800 (material) | 1613.25 |
| ASTC1020055 | u | SILENCIOSO RECTANGULAR MOD.SILENTEC-STC100/200 DE 1800X600X2100 (material) | 1835.67 |
| ASTC1020056 | u | SILENCIOSO RECTANGULAR MOD.SILENTEC-STC100/200 DE 1800X600X2400 (material) | 2058.09 |
| ASTC1020057 | u | SILENCIOSO RECTANGULAR MOD.SILENTEC-STC100/200 DE 900X900X600 (material) | 464.28 |
| ASTC1020058 | u | SILENCIOSO RECTANGULAR MOD.SILENTEC-STC100/200 DE 900X900X900 (material) | 593.09 |
| ASTC1020059 | u | SILENCIOSO RECTANGULAR MOD.SILENTEC-STC100/200 DE 900X900X1200 (material) | 721.9 |
| ASTC1020060 | u | SILENCIOSO RECTANGULAR MOD.SILENTEC-STC100/200 DE 900X900X1500 (material) | 850.7 |
| ASTC1020061 | u | SILENCIOSO RECTANGULAR MOD.SILENTEC-STC100/200 DE 900X900X1800 (material) | 988.07 |
| ASTC1020062 | u | SILENCIOSO RECTANGULAR MOD.SILENTEC-STC100/200 DE 900X900X2100 (material) | 1117.01 |
| ASTC1020063 | u | SILENCIOSO RECTANGULAR MOD.SILENTEC-STC100/200 DE 900X900X2400 (material) | 1245.96 |
| ASTC1020064 | u | SILENCIOSO RECTANGULAR MOD.SILENTEC-STC100/200 DE 1200X900X600 (material) | 629.57 |
| ASTC1020065 | u | SILENCIOSO RECTANGULAR MOD.SILENTEC-STC100/200 DE 1200X900X900 (material) | 823.04 |
| ASTC1020066 | u | SILENCIOSO RECTANGULAR MOD.SILENTEC-STC100/200 DE 1200X900X1200 (material) | 1016.51 |
| ASTC1020067 | u | SILENCIOSO RECTANGULAR MOD.SILENTEC-STC100/200 DE 1200X900X1500 (material) | 1209.98 |
| ASTC1020068 | u | SILENCIOSO RECTANGULAR MOD.SILENTEC-STC100/200 DE 1200X900X1800 (material) | 1411.82 |
| ASTC1020069 | u | SILENCIOSO RECTANGULAR MOD.SILENTEC-STC100/200 DE 1200X900X2100 (material) | 1605.43 |
| ASTC1020070 | u | SILENCIOSO RECTANGULAR MOD.SILENTEC-STC100/200 DE 1200X900X2400 (material) | 1799.03 |
| ASTC1020071 | u | SILENCIOSO RECTANGULAR MOD.SILENTEC-STC100/200 DE 1500X900X600 (material) | 771.97 |
| ASTC1020072 | u | SILENCIOSO RECTANGULAR MOD.SILENTEC-STC100/200 DE 1500X900X900 (material) | 1022.26 |
| ASTC1020073 | u | SILENCIOSO RECTANGULAR MOD.SILENTEC-STC100/200 DE 1500X900X1200 (material) | 1272.54 |
| ASTC1020074 | u | SILENCIOSO RECTANGULAR MOD.SILENTEC-STC100/200 DE 1500X900X1500 (material) | 1522.83 |
| ASTC1020075 | u | SILENCIOSO RECTANGULAR MOD.SILENTEC-STC100/200 DE 1500X900X1800 (material) | 1781.49 |
| ASTC1020076 | u | SILENCIOSO RECTANGULAR MOD.SILENTEC-STC100/200 DE 1500X900X2100 (material) | 2031.92 |
| ASTC1020077 | u | SILENCIOSO RECTANGULAR MOD.SILENTEC-STC100/200 DE 1500X900X2400 (material) | 2282.35 |
| ASTC1020078 | u | SILENCIOSO RECTANGULAR MOD.SILENTEC-STC100/200 DE 1800X900X600 (material) | 914.37 |
| ASTC1020079 | u | SILENCIOSO RECTANGULAR MOD.SILENTEC-STC100/200 DE 1800X900X900 (material) | 1221.47 |
| ASTC1020080 | u | SILENCIOSO RECTANGULAR MOD.SILENTEC-STC100/200 DE 1800X900X1200 (material) | 1528.58 |
| ASTC1020081 | u | SILENCIOSO RECTANGULAR MOD.SILENTEC-STC100/200 DE 1800X900X1500 (material) | 1835.69 |
| ASTC1020082 | u | SILENCIOSO RECTANGULAR MOD.SILENTEC-STC100/200 DE 1800X900X1800 (material) | 2151.16 |
| ASTC1020083 | u | SILENCIOSO RECTANGULAR MOD.SILENTEC-STC100/200 DE 1800X900X2100 (material) | 2458.41 |
| ASTC1020084 | u | SILENCIOSO RECTANGULAR MOD.SILENTEC-STC100/200 DE 1800X900X2400 (material) | 2765.66 |
| ASTC1020085 | u | SILENCIOSO RECTANGULAR MOD.SILENTEC-STC100/200 DE 2100X900X600 (material) | 1056.76 |
| ASTC1020086 | u | SILENCIOSO RECTANGULAR MOD.SILENTEC-STC100/200 DE 2100X900X900 (material) | 1420.69 |
| ASTC1020087 | u | SILENCIOSO RECTANGULAR MOD.SILENTEC-STC100/200 DE 2100X900X1200 (material) | 1784.61 |
| ASTC1020088 | u | SILENCIOSO RECTANGULAR MOD.SILENTEC-STC100/200 DE 2100X900X1500 (material) | 2148.54 |
| ASTC1020089 | u | SILENCIOSO RECTANGULAR MOD.SILENTEC-STC100/200 DE 2100X900X1800 (material) | 2520.84 |
| ASTC1020090 | u | SILENCIOSO RECTANGULAR MOD.SILENTEC-STC100/200 DE 2100X900X2100 (material) | 2884.9 |
| ASTC1020091 | u | SILENCIOSO RECTANGULAR MOD.SILENTEC-STC100/200 DE 2100X900X2400 (material) | 3248.97 |
| ASTC1020092 | u | SILENCIOSO RECTANGULAR MOD.SILENTEC-STC100/200 DE 2400X900X600 (material) | 1199.16 |
| ASTC1020093 | u | SILENCIOSO RECTANGULAR MOD.SILENTEC-STC100/200 DE 2400X900X900 (material) | 1619.9 |
| ASTC1020094 | u | SILENCIOSO RECTANGULAR MOD.SILENTEC-STC100/200 DE 2400X900X1200 (material) | 2040.65 |
| ASTC1020095 | u | SILENCIOSO RECTANGULAR MOD.SILENTEC-STC100/200 DE 2400X900X1500 (material) | 2461.39 |
| ASTC1020096 | u | SILENCIOSO RECTANGULAR MOD.SILENTEC-STC100/200 DE 2400X900X1800 (material) | 2890.51 |
| ASTC1020097 | u | SILENCIOSO RECTANGULAR MOD.SILENTEC-STC100/200 DE 2400X900X2100 (material) | 3311.39 |
| ASTC1020098 | u | SILENCIOSO RECTANGULAR MOD.SILENTEC-STC100/200 DE 2400X900X2400 (material) | 3732.28 |
| ASTC1020099 | u | SILENCIOSO RECTANGULAR MOD.SILENTEC-STC100/200 DE 1200X1200X600 (material) | 755.55 |
| ASTC1020100 | u | SILENCIOSO RECTANGULAR MOD.SILENTEC-STC100/200 DE 1200X1200X900 (material) | 1001.84 |
| ASTC1020101 | u | SILENCIOSO RECTANGULAR MOD.SILENTEC-STC100/200 DE 1200X1200X1200 (material) | 1248.13 |
| ASTC1020102 | u | SILENCIOSO RECTANGULAR MOD.SILENTEC-STC100/200 DE 1200X1200X1500 (material) | 1494.41 |
| ASTC1020103 | u | SILENCIOSO RECTANGULAR MOD.SILENTEC-STC100/200 DE 1200X1200X1800 (material) | 1751.22 |
| ASTC1020104 | u | SILENCIOSO RECTANGULAR MOD.SILENTEC-STC100/200 DE 1200X1200X2100 (material) | 1997.51 |
| ASTC1020105 | u | SILENCIOSO RECTANGULAR MOD.SILENTEC-STC100/200 DE 1200X1200X2400 (material) | 2243.79 |
| ASTC1020106 | u | SILENCIOSO RECTANGULAR MOD.SILENTEC-STC100/200 DE 1500X1200X600 (material) | 940.04 |
| ASTC1020107 | u | SILENCIOSO RECTANGULAR MOD.SILENTEC-STC100/200 DE 1500X1200X900 (material) | 1259.15 |
| ASTC1020108 | u | SILENCIOSO RECTANGULAR MOD.SILENTEC-STC100/200 DE 1500X1200X1200 (material) | 1578.26 |
| ASTC1020109 | u | SILENCIOSO RECTANGULAR MOD.SILENTEC-STC100/200 DE 1500X1200X1500 (material) | 1897.37 |
| ASTC1020110 | u | SILENCIOSO RECTANGULAR MOD.SILENTEC-STC100/200 DE 1500X1200X1800 (material) | 2227 |
| ASTC1020111 | u | SILENCIOSO RECTANGULAR MOD.SILENTEC-STC100/200 DE 1500X1200X2100 (material) | 2546.11 |
| ASTC1020112 | u | SILENCIOSO RECTANGULAR MOD.SILENTEC-STC100/200 DE 1500X1200X2400 (material) | 2865.22 |
| ASTC1020113 | u | SILENCIOSO RECTANGULAR MOD.SILENTEC-STC100/200 DE 1800X1200X600 (material) | 1124.53 |
| ASTC1020114 | u | SILENCIOSO RECTANGULAR MOD.SILENTEC-STC100/200 DE 1800X1200X900 (material) | 1516.46 |
| ASTC1020115 | u | SILENCIOSO RECTANGULAR MOD.SILENTEC-STC100/200 DE 1800X1200X1200 (material) | 1908.4 |
| ASTC1020116 | u | SILENCIOSO RECTANGULAR MOD.SILENTEC-STC100/200 DE 1800X1200X1500 (material) | 2300.33 |
| ASTC1020117 | u | SILENCIOSO RECTANGULAR MOD.SILENTEC-STC100/200 DE 1800X1200X1800 (material) | 2702.79 |
| ASTC1020118 | u | SILENCIOSO RECTANGULAR MOD.SILENTEC-STC100/200 DE 1800X1200X2100 (material) | 3094.72 |
| ASTC1020119 | u | SILENCIOSO RECTANGULAR MOD.SILENTEC-STC100/200 DE 1800X1200X2400 (material) | 3486.65 |
| ASTC1020120 | u | SILENCIOSO RECTANGULAR MOD.SILENTEC-STC100/200 DE 2100X1200X600 (material) | 1309.02 |
| ASTC1020121 | u | SILENCIOSO RECTANGULAR MOD.SILENTEC-STC100/200 DE 2100X1200X900 (material) | 1773.77 |
| ASTC1020122 | u | SILENCIOSO RECTANGULAR MOD.SILENTEC-STC100/200 DE 2100X1200X1200 (material) | 2238.53 |
| ASTC1020123 | u | SILENCIOSO RECTANGULAR MOD.SILENTEC-STC100/200 DE 2100X1200X1500 (material) | 2703.29 |
| ASTC1020124 | u | SILENCIOSO RECTANGULAR MOD.SILENTEC-STC100/200 DE 2100X1200X1800 (material) | 3178.57 |
| ASTC1020125 | u | SILENCIOSO RECTANGULAR MOD.SILENTEC-STC100/200 DE 2100X1200X2100 (material) | 3643.33 |
| ASTC1020126 | u | SILENCIOSO RECTANGULAR MOD.SILENTEC-STC100/200 DE 2100X1200X2400 (material) | 4108.09 |
| ASTC1020127 | u | SILENCIOSO RECTANGULAR MOD.SILENTEC-STC100/200 DE 2400X1200X600 (material) | 1493.5 |
| ASTC1020128 | u | SILENCIOSO RECTANGULAR MOD.SILENTEC-STC100/200 DE 2400X1200X900 (material) | 2031.09 |
| ASTC1020129 | u | SILENCIOSO RECTANGULAR MOD.SILENTEC-STC100/200 DE 2400X1200X1200 (material) | 2568.67 |
| ASTC1020130 | u | SILENCIOSO RECTANGULAR MOD.SILENTEC-STC100/200 DE 2400X1200X1500 (material) | 3106.25 |
| ASTC1020131 | u | SILENCIOSO RECTANGULAR MOD.SILENTEC-STC100/200 DE 2400X1200X1800 (material) | 3654.35 |
| ASTC1020132 | u | SILENCIOSO RECTANGULAR MOD.SILENTEC-STC100/200 DE 2400X1200X2100 (material) | 4191.94 |
| ASTC1020133 | u | SILENCIOSO RECTANGULAR MOD.SILENTEC-STC100/200 DE 2400X1200X2400 (material) | 4729.52 |
| ASTC1020134 | u | SILENCIOSO RECTANGULAR MOD.SILENTEC-STC100/200 DE 2700X1200X600 (material) | 1677.99 |
| ASTC1020135 | u | SILENCIOSO RECTANGULAR MOD.SILENTEC-STC100/200 DE 2700X1200X900 (material) | 2288.4 |
| ASTC1020136 | u | SILENCIOSO RECTANGULAR MOD.SILENTEC-STC100/200 DE 2700X1200X1200 (material) | 2898.8 |
| ASTC1020137 | u | SILENCIOSO RECTANGULAR MOD.SILENTEC-STC100/200 DE 2700X1200X1500 (material) | 3509.21 |
| ASTC1020138 | u | SILENCIOSO RECTANGULAR MOD.SILENTEC-STC100/200 DE 2700X1200X1800 (material) | 4130.14 |
| ASTC1020139 | u | SILENCIOSO RECTANGULAR MOD.SILENTEC-STC100/200 DE 2700X1200X2100 (material) | 4740.54 |
| ASTC1020140 | u | SILENCIOSO RECTANGULAR MOD.SILENTEC-STC100/200 DE 2700X1200X2400 (material) | 5350.95 |
| ASTC1020141 | u | SILENCIOSO RECTANGULAR MOD.SILENTEC-STC100/200 DE 3000X1200X600 (material) | 1862.48 |
| ASTC1020142 | u | SILENCIOSO RECTANGULAR MOD.SILENTEC-STC100/200 DE 3000X1200X900 (material) | 2545.71 |
| ASTC1020143 | u | SILENCIOSO RECTANGULAR MOD.SILENTEC-STC100/200 DE 3000X1200X1200 (material) | 3228.94 |
| ASTC1020144 | u | SILENCIOSO RECTANGULAR MOD.SILENTEC-STC100/200 DE 3000X1200X1500 (material) | 3912.17 |
| ASTC1020145 | u | SILENCIOSO RECTANGULAR MOD.SILENTEC-STC100/200 DE 3000X1200X1800 (material) | 4605.92 |
| ASTC1020146 | u | SILENCIOSO RECTANGULAR MOD.SILENTEC-STC100/200 DE 3000X1200X2100 (material) | 5289.15 |
| ASTC1020147 | u | SILENCIOSO RECTANGULAR MOD.SILENTEC-STC100/200 DE 3000X1200X2400 (material) | 5972.38 |
| ASTC1020148 | u | SILENCIOSO RECTANGULAR MOD.SILENTEC-STC100/200 DE 1500X1500X600 (material) | 1102.24 |
| ASTC1020149 | u | SILENCIOSO RECTANGULAR MOD.SILENTEC-STC100/200 DE 1500X1500X900 (material) | 1490.17 |
| ASTC1020150 | u | SILENCIOSO RECTANGULAR MOD.SILENTEC-STC100/200 DE 1500X1500X1200 (material) | 1878.1 |
| ASTC1020151 | u | SILENCIOSO RECTANGULAR MOD.SILENTEC-STC100/200 DE 1500X1500X1500 (material) | 2266.03 |
| ASTC1020152 | u | SILENCIOSO RECTANGULAR MOD.SILENTEC-STC100/200 DE 1500X1500X1800 (material) | 2664.49 |
| ASTC1020153 | u | SILENCIOSO RECTANGULAR MOD.SILENTEC-STC100/200 DE 1500X1500X2100 (material) | 3052.42 |
| ASTC1020154 | u | SILENCIOSO RECTANGULAR MOD.SILENTEC-STC100/200 DE 1500X1500X2400 (material) | 3440.35 |
| ASTC1020155 | u | SILENCIOSO RECTANGULAR MOD.SILENTEC-STC100/200 DE 1800X1500X600 (material) | 1323.13 |
| ASTC1020156 | u | SILENCIOSO RECTANGULAR MOD.SILENTEC-STC100/200 DE 1800X1500X900 (material) | 1799.9 |
| ASTC1020157 | u | SILENCIOSO RECTANGULAR MOD.SILENTEC-STC100/200 DE 1800X1500X1200 (material) | 2276.66 |
| ASTC1020158 | u | SILENCIOSO RECTANGULAR MOD.SILENTEC-STC100/200 DE 1800X1500X1500 (material) | 2753.42 |
| ASTC1020159 | u | SILENCIOSO RECTANGULAR MOD.SILENTEC-STC100/200 DE 1800X1500X1800 (material) | 3240.7 |
| ASTC1020160 | u | SILENCIOSO RECTANGULAR MOD.SILENTEC-STC100/200 DE 1800X1500X2100 (material) | 3717.46 |
| ASTC1020161 | u | SILENCIOSO RECTANGULAR MOD.SILENTEC-STC100/200 DE 1800X1500X2400 (material) | 4194.23 |
| ASTC1020162 | u | SILENCIOSO RECTANGULAR MOD.SILENTEC-STC100/200 DE 2100X1500X600 (material) | 1544.03 |
| ASTC1020163 | u | SILENCIOSO RECTANGULAR MOD.SILENTEC-STC100/200 DE 2100X1500X900 (material) | 2109.62 |
| ASTC1020164 | u | SILENCIOSO RECTANGULAR MOD.SILENTEC-STC100/200 DE 2100X1500X1200 (material) | 2675.22 |
| ASTC1020165 | u | SILENCIOSO RECTANGULAR MOD.SILENTEC-STC100/200 DE 2100X1500X1500 (material) | 3240.81 |
| ASTC1020166 | u | SILENCIOSO RECTANGULAR MOD.SILENTEC-STC100/200 DE 2100X1500X1800 (material) | 3816.92 |
| ASTC1020167 | u | SILENCIOSO RECTANGULAR MOD.SILENTEC-STC100/200 DE 2100X1500X2100 (material) | 4382.51 |
| ASTC1020168 | u | SILENCIOSO RECTANGULAR MOD.SILENTEC-STC100/200 DE 2100X1500X2400 (material) | 4948.1 |
| ASTC1020169 | u | SILENCIOSO RECTANGULAR MOD.SILENTEC-STC100/200 DE 2400X1500X600 (material) | 1764.93 |
| ASTC1020170 | u | SILENCIOSO RECTANGULAR MOD.SILENTEC-STC100/200 DE 2400X1500X900 (material) | 2419.35 |
| ASTC1020171 | u | SILENCIOSO RECTANGULAR MOD.SILENTEC-STC100/200 DE 2400X1500X1200 (material) | 3073.77 |
| ASTC1020172 | u | SILENCIOSO RECTANGULAR MOD.SILENTEC-STC100/200 DE 2400X1500X1500 (material) | 3728.19 |
| ASTC1020173 | u | SILENCIOSO RECTANGULAR MOD.SILENTEC-STC100/200 DE 2400X1500X1800 (material) | 4393.13 |
| ASTC1020174 | u | SILENCIOSO RECTANGULAR MOD.SILENTEC-STC100/200 DE 2400X1500X2100 (material) | 5047.56 |
| ASTC1020175 | u | SILENCIOSO RECTANGULAR MOD.SILENTEC-STC100/200 DE 2400X1500X2400 (material) | 5701.98 |
| ASTC1020176 | u | SILENCIOSO RECTANGULAR MOD.SILENTEC-STC100/200 DE 2700X1500X600 (material) | 1985.83 |
| ASTC1020177 | u | SILENCIOSO RECTANGULAR MOD.SILENTEC-STC100/200 DE 2700X1500X900 (material) | 2729.08 |
| ASTC1020178 | u | SILENCIOSO RECTANGULAR MOD.SILENTEC-STC100/200 DE 2700X1500X1200 (material) | 3472.33 |
| ASTC1020179 | u | SILENCIOSO RECTANGULAR MOD.SILENTEC-STC100/200 DE 2700X1500X1500 (material) | 4215.58 |
| ASTC1020180 | u | SILENCIOSO RECTANGULAR MOD.SILENTEC-STC100/200 DE 2700X1500X1800 (material) | 4969.35 |
| ASTC1020181 | u | SILENCIOSO RECTANGULAR MOD.SILENTEC-STC100/200 DE 2700X1500X2100 (material) | 5712.6 |
| ASTC1020182 | u | SILENCIOSO RECTANGULAR MOD.SILENTEC-STC100/200 DE 2700X1500X2400 (material) | 6455.85 |
| ASTC1020183 | u | SILENCIOSO RECTANGULAR MOD.SILENTEC-STC100/200 DE 3000X1500X600 (material) | 2206.73 |
| ASTC1020184 | u | SILENCIOSO RECTANGULAR MOD.SILENTEC-STC100/200 DE 3000X1500X900 (material) | 3038.81 |
| ASTC1020185 | u | SILENCIOSO RECTANGULAR MOD.SILENTEC-STC100/200 DE 3000X1500X1200 (material) | 3870.89 |
| ASTC1020186 | u | SILENCIOSO RECTANGULAR MOD.SILENTEC-STC100/200 DE 3000X1500X1500 (material) | 4702.97 |
| ASTC1020187 | u | SILENCIOSO RECTANGULAR MOD.SILENTEC-STC100/200 DE 3000X1500X1800 (material) | 5545.57 |
| ASTC1020188 | u | SILENCIOSO RECTANGULAR MOD.SILENTEC-STC100/200 DE 3000X1500X2100 (material) | 6377.65 |
| ASTC1020189 | u | SILENCIOSO RECTANGULAR MOD.SILENTEC-STC100/200 DE 3000X1500X2400 (material) | 7209.72 |
| ASTC1020190 | u | SILENCIOSO RECTANGULAR MOD.SILENTEC-STC100/200 DE 1800X1800X600 (material) | 1521.74 |
| ASTC1020191 | u | SILENCIOSO RECTANGULAR MOD.SILENTEC-STC100/200 DE 1800X1800X900 (material) | 2083.33 |
| ASTC1020192 | u | SILENCIOSO RECTANGULAR MOD.SILENTEC-STC100/200 DE 1800X1800X1200 (material) | 2644.92 |
| ASTC1020193 | u | SILENCIOSO RECTANGULAR MOD.SILENTEC-STC100/200 DE 1800X1800X1500 (material) | 3206.51 |
| ASTC1020194 | u | SILENCIOSO RECTANGULAR MOD.SILENTEC-STC100/200 DE 1800X1800X1800 (material) | 3778.62 |
| ASTC1020195 | u | SILENCIOSO RECTANGULAR MOD.SILENTEC-STC100/200 DE 1800X1800X2100 (material) | 4340.21 |
| ASTC1020196 | u | SILENCIOSO RECTANGULAR MOD.SILENTEC-STC100/200 DE 1800X1800X2400 (material) | 4901.8 |
| ASTC1020197 | u | SILENCIOSO RECTANGULAR MOD.SILENTEC-STC100/200 DE 2100X1800X600 (material) | 1779.05 |
| ASTC1020198 | u | SILENCIOSO RECTANGULAR MOD.SILENTEC-STC100/200 DE 2100X1800X900 (material) | 2445.48 |
| ASTC1020199 | u | SILENCIOSO RECTANGULAR MOD.SILENTEC-STC100/200 DE 2100X1800X1200 (material) | 3111.9 |
| ASTC1020200 | u | SILENCIOSO RECTANGULAR MOD.SILENTEC-STC100/200 DE 2100X1800X1500 (material) | 3778.32 |
| ASTC1020201 | u | SILENCIOSO RECTANGULAR MOD.SILENTEC-STC100/200 DE 2100X1800X1800 (material) | 4455.27 |
| ASTC1020202 | u | SILENCIOSO RECTANGULAR MOD.SILENTEC-STC100/200 DE 2100X1800X2100 (material) | 5121.69 |
| ASTC1020203 | u | SILENCIOSO RECTANGULAR MOD.SILENTEC-STC100/200 DE 2100X1800X2400 (material) | 5788.12 |
| ASTC1020204 | u | SILENCIOSO RECTANGULAR MOD.SILENTEC-STC100/200 DE 2400X1800X600 (material) | 2036.36 |
| ASTC1020205 | u | SILENCIOSO RECTANGULAR MOD.SILENTEC-STC100/200 DE 2400X1800X900 (material) | 2807.62 |
| ASTC1020206 | u | SILENCIOSO RECTANGULAR MOD.SILENTEC-STC100/200 DE 2400X1800X1200 (material) | 3578.88 |
| ASTC1020207 | u | SILENCIOSO RECTANGULAR MOD.SILENTEC-STC100/200 DE 2400X1800X1500 (material) | 4350.14 |
| ASTC1020208 | u | SILENCIOSO RECTANGULAR MOD.SILENTEC-STC100/200 DE 2400X1800X1800 (material) | 5131.92 |
| ASTC1020209 | u | SILENCIOSO RECTANGULAR MOD.SILENTEC-STC100/200 DE 2400X1800X2100 (material) | 5903.17 |
| ASTC1020210 | u | SILENCIOSO RECTANGULAR MOD.SILENTEC-STC100/200 DE 2400X1800X2400 (material) | 6674.43 |
| ASTC1020211 | u | SILENCIOSO RECTANGULAR MOD.SILENTEC-STC100/200 DE 2700X1800X600 (material) | 2293.67 |
| ASTC1020212 | u | SILENCIOSO RECTANGULAR MOD.SILENTEC-STC100/200 DE 2700X1800X900 (material) | 3169.77 |
| ASTC1020213 | u | SILENCIOSO RECTANGULAR MOD.SILENTEC-STC100/200 DE 2700X1800X1200 (material) | 4045.86 |
| ASTC1020214 | u | SILENCIOSO RECTANGULAR MOD.SILENTEC-STC100/200 DE 2700X1800X1500 (material) | 4921.95 |
| ASTC1020215 | u | SILENCIOSO RECTANGULAR MOD.SILENTEC-STC100/200 DE 2700X1800X1800 (material) | 5808.56 |
| ASTC1020216 | u | SILENCIOSO RECTANGULAR MOD.SILENTEC-STC100/200 DE 2700X1800X2100 (material) | 6684.66 |
| ASTC1020217 | u | SILENCIOSO RECTANGULAR MOD.SILENTEC-STC100/200 DE 2700X1800X2400 (material) | 7560.75 |
| ASTC1020218 | u | SILENCIOSO RECTANGULAR MOD.SILENTEC-STC100/200 DE 3000X1800X600 (material) | 2550.99 |
| ASTC1020219 | u | SILENCIOSO RECTANGULAR MOD.SILENTEC-STC100/200 DE 3000X1800X900 (material) | 3531.91 |
| ASTC1020220 | u | SILENCIOSO RECTANGULAR MOD.SILENTEC-STC100/200 DE 3000X1800X1200 (material) | 4512.84 |
| ASTC1020221 | u | SILENCIOSO RECTANGULAR MOD.SILENTEC-STC100/200 DE 3000X1800X1500 (material) | 5493.77 |
| ASTC1020222 | u | SILENCIOSO RECTANGULAR MOD.SILENTEC-STC100/200 DE 3000X1800X1800 (material) | 6485.21 |
| ASTC1020223 | u | SILENCIOSO RECTANGULAR MOD.SILENTEC-STC100/200 DE 3000X1800X2100 (material) | 7466.14 |
| ASTC1020224 | u | SILENCIOSO RECTANGULAR MOD.SILENTEC-STC100/200 DE 3000X1800X2400 (material) | 8447.07 |
| ASTC1020225 | u | SILENCIOSO RECTANGULAR MOD.SILENTEC-STC100/200 DE 2100X2000X600 (material) | 1936.04 |
| ASTC1020226 | u | SILENCIOSO RECTANGULAR MOD.SILENTEC-STC100/200 DE 2100X2000X900 (material) | 2669.69 |
| ASTC1020227 | u | SILENCIOSO RECTANGULAR MOD.SILENTEC-STC100/200 DE 2100X2000X1200 (material) | 3403.33 |
| ASTC1020228 | u | SILENCIOSO RECTANGULAR MOD.SILENTEC-STC100/200 DE 2100X2000X1500 (material) | 4136.98 |
| ASTC1020229 | u | SILENCIOSO RECTANGULAR MOD.SILENTEC-STC100/200 DE 2100X2000X1800 (material) | 4881.15 |
| ASTC1020230 | u | SILENCIOSO RECTANGULAR MOD.SILENTEC-STC100/200 DE 2100X2000X2100 (material) | 5614.79 |
| ASTC1020231 | u | SILENCIOSO RECTANGULAR MOD.SILENTEC-STC100/200 DE 2100X2000X2400 (material) | 6348.44 |
| ASTC1020232 | u | SILENCIOSO RECTANGULAR MOD.SILENTEC-STC100/200 DE 2400X2000X600 (material) | 2217.63 |
| ASTC1020233 | u | SILENCIOSO RECTANGULAR MOD.SILENTEC-STC100/200 DE 2400X2000X900 (material) | 3066.78 |
| ASTC1020234 | u | SILENCIOSO RECTANGULAR MOD.SILENTEC-STC100/200 DE 2400X2000X1200 (material) | 3915.93 |
| ASTC1020235 | u | SILENCIOSO RECTANGULAR MOD.SILENTEC-STC100/200 DE 2400X2000X1500 (material) | 4765.08 |
| ASTC1020236 | u | SILENCIOSO RECTANGULAR MOD.SILENTEC-STC100/200 DE 2400X2000X1800 (material) | 5624.75 |
| ASTC1020237 | u | SILENCIOSO RECTANGULAR MOD.SILENTEC-STC100/200 DE 2400X2000X2100 (material) | 6473.9 |
| ASTC1020238 | u | SILENCIOSO RECTANGULAR MOD.SILENTEC-STC100/200 DE 2400X2000X2400 (material) | 7323.05 |
| ASTC1020239 | u | SILENCIOSO RECTANGULAR MOD.SILENTEC-STC100/200 DE 2700X2000X600 (material) | 2499.22 |
| ASTC1020240 | u | SILENCIOSO RECTANGULAR MOD.SILENTEC-STC100/200 DE 2700X2000X900 (material) | 3463.87 |
| ASTC1020241 | u | SILENCIOSO RECTANGULAR MOD.SILENTEC-STC100/200 DE 2700X2000X1200 (material) | 4428.52 |
| ASTC1020242 | u | SILENCIOSO RECTANGULAR MOD.SILENTEC-STC100/200 DE 2700X2000X1500 (material) | 5393.18 |
| ASTC1020243 | u | SILENCIOSO RECTANGULAR MOD.SILENTEC-STC100/200 DE 2700X2000X1800 (material) | 6368.35 |
| ASTC1020244 | u | SILENCIOSO RECTANGULAR MOD.SILENTEC-STC100/200 DE 2700X2000X2100 (material) | 7333.01 |
| ASTC1020245 | u | SILENCIOSO RECTANGULAR MOD.SILENTEC-STC100/200 DE 2700X2000X2400 (material) | 8297.66 |
| ASTC1020246 | u | SILENCIOSO RECTANGULAR MOD.SILENTEC-STC100/200 DE 3000X2000X600 (material) | 2780.8 |
| ASTC1020247 | u | SILENCIOSO RECTANGULAR MOD.SILENTEC-STC100/200 DE 3000X2000X900 (material) | 3860.96 |
| ASTC1020248 | u | SILENCIOSO RECTANGULAR MOD.SILENTEC-STC100/200 DE 3000X2000X1200 (material) | 4941.12 |
| ASTC1020249 | u | SILENCIOSO RECTANGULAR MOD.SILENTEC-STC100/200 DE 3000X2000X1500 (material) | 6021.28 |
| ASTC1020250 | u | SILENCIOSO RECTANGULAR MOD.SILENTEC-STC100/200 DE 3000X2000X1800 (material) | 7111.96 |
| ASTC1020251 | u | SILENCIOSO RECTANGULAR MOD.SILENTEC-STC100/200 DE 3000X2000X2100 (material) | 8192.11 |
| ASTC1020252 | u | SILENCIOSO RECTANGULAR MOD.SILENTEC-STC100/200 DE 3000X2000X2400 (material) | 9272.27 |
| ASTC1020253 | u | SILENCIOSO RECTANGULAR MOD.SILENTEC-STC100/200 DE 3600X2000X600 (material) | 3343.97 |
| ASTC1020254 | u | SILENCIOSO RECTANGULAR MOD.SILENTEC-STC100/200 DE 3600X2000X900 (material) | 4655.14 |
| ASTC1020255 | u | SILENCIOSO RECTANGULAR MOD.SILENTEC-STC100/200 DE 3600X2000X1200 (material) | 5966.31 |
| ASTC1020256 | u | SILENCIOSO RECTANGULAR MOD.SILENTEC-STC100/200 DE 3600X2000X1500 (material) | 7277.47 |
| ASTC1020257 | u | SILENCIOSO RECTANGULAR MOD.SILENTEC-STC100/200 DE 3600X2000X1800 (material) | 8599.16 |
| ASTC1020258 | u | SILENCIOSO RECTANGULAR MOD.SILENTEC-STC100/200 DE 3600X2000X2100 (material) | 9910.33 |
| ASTC1020259 | u | SILENCIOSO RECTANGULAR MOD.SILENTEC-STC100/200 DE 3600X2000X2400 (material) | 11221.5 |
| ASTC1020260 | u | SILENCIOSO RECTANGULAR MOD.SILENTEC-STC100/200 DE 4200X2000X600 (material) | 3907.15 |
| ASTC1020261 | u | SILENCIOSO RECTANGULAR MOD.SILENTEC-STC100/200 DE 4200X2000X900 (material) | 5449.32 |
| ASTC1020262 | u | SILENCIOSO RECTANGULAR MOD.SILENTEC-STC100/200 DE 4200X2000X1200 (material) | 6991.5 |
| ASTC1020263 | u | SILENCIOSO RECTANGULAR MOD.SILENTEC-STC100/200 DE 4200X2000X1500 (material) | 8533.67 |
| ASTC1020264 | u | SILENCIOSO RECTANGULAR MOD.SILENTEC-STC100/200 DE 4200X2000X1800 (material) | 10086.37 |
| ASTC1020265 | u | SILENCIOSO RECTANGULAR MOD.SILENTEC-STC100/200 DE 4200X2000X2100 (material) | 11628.55 |
| ASTC1020266 | u | SILENCIOSO RECTANGULAR MOD.SILENTEC-STC100/200 DE 4200X2000X2400 (material) | 13170.72 |
| ASTC1020267 | u | SILENCIOSO RECTANGULAR MOD.SILENTEC-STC100/200 DE 4500X2000X600 (material) | 4188.73 |
| ASTC1020268 | u | SILENCIOSO RECTANGULAR MOD.SILENTEC-STC100/200 DE 4500X2000X900 (material) | 5846.41 |
| ASTC1020269 | u | SILENCIOSO RECTANGULAR MOD.SILENTEC-STC100/200 DE 4500X2000X1200 (material) | 7504.09 |
| ASTC1020270 | u | SILENCIOSO RECTANGULAR MOD.SILENTEC-STC100/200 DE 4500X2000X1500 (material) | 9161.77 |
| ASTC1020271 | u | SILENCIOSO RECTANGULAR MOD.SILENTEC-STC100/200 DE 4500X2000X1800 (material) | 10829.97 |
| ASTC1020272 | u | SILENCIOSO RECTANGULAR MOD.SILENTEC-STC100/200 DE 4500X2000X2100 (material) | 12487.65 |

###### ASTC1520 150/200

| Código | Ud | Descripción | Precio |
|---|---|---|---|
| ASTC1520001 | u | SILENCIOSO RECTANGULAR MOD.SILENTEC-STC150/200 DE 700X450X600 (material) | 256.34 |
| ASTC1520002 | u | SILENCIOSO RECTANGULAR MOD.SILENTEC-STC150/200 DE 700X450X900 (material) | 301.61 |
| ASTC1520003 | u | SILENCIOSO RECTANGULAR MOD.SILENTEC-STC150/200 DE 700X450X1200 (material) | 346.85 |
| ASTC1520004 | u | SILENCIOSO RECTANGULAR MOD.SILENTEC-STC150/200 DE 700X450X1500 (material) | 392.11 |
| ASTC1520005 | u | SILENCIOSO RECTANGULAR MOD.SILENTEC-STC150/200 DE 700X450X1800 (material) | 437.37 |
| ASTC1520006 | u | SILENCIOSO RECTANGULAR MOD.SILENTEC-STC150/200 DE 700X450X2100 (material) | 482.63 |
| ASTC1520007 | u | SILENCIOSO RECTANGULAR MOD.SILENTEC-STC150/200 DE 700X450X2400 (material) | 527.89 |
| ASTC1520008 | u | SILENCIOSO RECTANGULAR MOD.SILENTEC-STC150/200 DE 1050X450X600 (material) | 357.92 |
| ASTC1520009 | u | SILENCIOSO RECTANGULAR MOD.SILENTEC-STC150/200 DE 1050X450X900 (material) | 441.75 |
| ASTC1520010 | u | SILENCIOSO RECTANGULAR MOD.SILENTEC-STC150/200 DE 1050X450X1200 (material) | 525.59 |
| ASTC1520011 | u | SILENCIOSO RECTANGULAR MOD.SILENTEC-STC150/200 DE 1050X450X1500 (material) | 609.42 |
| ASTC1520012 | u | SILENCIOSO RECTANGULAR MOD.SILENTEC-STC150/200 DE 1050X450X1800 (material) | 701.62 |
| ASTC1520013 | u | SILENCIOSO RECTANGULAR MOD.SILENTEC-STC150/200 DE 1050X450X2100 (material) | 785.59 |
| ASTC1520014 | u | SILENCIOSO RECTANGULAR MOD.SILENTEC-STC150/200 DE 1050X450X2400 (material) | 869.57 |
| ASTC1520015 | u | SILENCIOSO RECTANGULAR MOD.SILENTEC-STC150/200 DE 700X600X600 (material) | 281.09 |
| ASTC1520016 | u | SILENCIOSO RECTANGULAR MOD.SILENTEC-STC150/200 DE 700X600X900 (material) | 336.28 |
| ASTC1520017 | u | SILENCIOSO RECTANGULAR MOD.SILENTEC-STC150/200 DE 700X600X1200 (material) | 391.46 |
| ASTC1520018 | u | SILENCIOSO RECTANGULAR MOD.SILENTEC-STC150/200 DE 700X600X1500 (material) | 446.64 |
| ASTC1520019 | u | SILENCIOSO RECTANGULAR MOD.SILENTEC-STC150/200 DE 700X600X1800 (material) | 509.02 |
| ASTC1520020 | u | SILENCIOSO RECTANGULAR MOD.SILENTEC-STC150/200 DE 700X600X2100 (material) | 564.35 |
| ASTC1520021 | u | SILENCIOSO RECTANGULAR MOD.SILENTEC-STC150/200 DE 700X600X2400 (material) | 619.67 |
| ASTC1520022 | u | SILENCIOSO RECTANGULAR MOD.SILENTEC-STC150/200 DE 1050X600X600 (material) | 402.61 |
| ASTC1520023 | u | SILENCIOSO RECTANGULAR MOD.SILENTEC-STC150/200 DE 1050X600X900 (material) | 504.84 |
| ASTC1520024 | u | SILENCIOSO RECTANGULAR MOD.SILENTEC-STC150/200 DE 1050X600X1200 (material) | 607.08 |
| ASTC1520025 | u | SILENCIOSO RECTANGULAR MOD.SILENTEC-STC150/200 DE 1050X600X1500 (material) | 709.32 |
| ASTC1520026 | u | SILENCIOSO RECTANGULAR MOD.SILENTEC-STC150/200 DE 1050X600X1800 (material) | 820.12 |
| ASTC1520027 | u | SILENCIOSO RECTANGULAR MOD.SILENTEC-STC150/200 DE 1050X600X2100 (material) | 922.5 |
| ASTC1520028 | u | SILENCIOSO RECTANGULAR MOD.SILENTEC-STC150/200 DE 1050X600X2400 (material) | 1024.87 |
| ASTC1520029 | u | SILENCIOSO RECTANGULAR MOD.SILENTEC-STC150/200 DE 1400X600X600 (material) | 510.19 |
| ASTC1520030 | u | SILENCIOSO RECTANGULAR MOD.SILENTEC-STC150/200 DE 1400X600X900 (material) | 654.04 |
| ASTC1520031 | u | SILENCIOSO RECTANGULAR MOD.SILENTEC-STC150/200 DE 1400X600X1200 (material) | 797.9 |
| ASTC1520032 | u | SILENCIOSO RECTANGULAR MOD.SILENTEC-STC150/200 DE 1400X600X1500 (material) | 941.75 |
| ASTC1520033 | u | SILENCIOSO RECTANGULAR MOD.SILENTEC-STC150/200 DE 1400X600X1800 (material) | 1095.52 |
| ASTC1520034 | u | SILENCIOSO RECTANGULAR MOD.SILENTEC-STC150/200 DE 1400X600X2100 (material) | 1239.51 |
| ASTC1520035 | u | SILENCIOSO RECTANGULAR MOD.SILENTEC-STC150/200 DE 1400X600X2400 (material) | 1383.5 |
| ASTC1520036 | u | SILENCIOSO RECTANGULAR MOD.SILENTEC-STC150/200 DE 1750X600X600 (material) | 617.78 |
| ASTC1520037 | u | SILENCIOSO RECTANGULAR MOD.SILENTEC-STC150/200 DE 1750X600X900 (material) | 803.24 |
| ASTC1520038 | u | SILENCIOSO RECTANGULAR MOD.SILENTEC-STC150/200 DE 1750X600X1200 (material) | 988.71 |
| ASTC1520039 | u | SILENCIOSO RECTANGULAR MOD.SILENTEC-STC150/200 DE 1750X600X1500 (material) | 1174.18 |
| ASTC1520040 | u | SILENCIOSO RECTANGULAR MOD.SILENTEC-STC150/200 DE 1750X600X1800 (material) | 1370.91 |
| ASTC1520041 | u | SILENCIOSO RECTANGULAR MOD.SILENTEC-STC150/200 DE 1750X600X2100 (material) | 1556.52 |
| ASTC1520042 | u | SILENCIOSO RECTANGULAR MOD.SILENTEC-STC150/200 DE 1750X600X2400 (material) | 1742.13 |
| ASTC1520043 | u | SILENCIOSO RECTANGULAR MOD.SILENTEC-STC150/200 DE 700X900X600 (material) | 330.61 |
| ASTC1520044 | u | SILENCIOSO RECTANGULAR MOD.SILENTEC-STC150/200 DE 700X900X900 (material) | 405.64 |
| ASTC1520045 | u | SILENCIOSO RECTANGULAR MOD.SILENTEC-STC150/200 DE 700X900X1200 (material) | 480.67 |
| ASTC1520046 | u | SILENCIOSO RECTANGULAR MOD.SILENTEC-STC150/200 DE 700X900X1500 (material) | 555.7 |
| ASTC1520047 | u | SILENCIOSO RECTANGULAR MOD.SILENTEC-STC150/200 DE 700X900X1800 (material) | 639.66 |
| ASTC1520048 | u | SILENCIOSO RECTANGULAR MOD.SILENTEC-STC150/200 DE 700X900X2100 (material) | 714.83 |
| ASTC1520049 | u | SILENCIOSO RECTANGULAR MOD.SILENTEC-STC150/200 DE 700X900X2400 (material) | 790 |
| ASTC1520050 | u | SILENCIOSO RECTANGULAR MOD.SILENTEC-STC150/200 DE 1050X900X600 (material) | 491.98 |
| ASTC1520051 | u | SILENCIOSO RECTANGULAR MOD.SILENTEC-STC150/200 DE 1050X900X900 (material) | 631.03 |
| ASTC1520052 | u | SILENCIOSO RECTANGULAR MOD.SILENTEC-STC150/200 DE 1050X900X1200 (material) | 770.08 |
| ASTC1520053 | u | SILENCIOSO RECTANGULAR MOD.SILENTEC-STC150/200 DE 1050X900X1500 (material) | 909.13 |
| ASTC1520054 | u | SILENCIOSO RECTANGULAR MOD.SILENTEC-STC150/200 DE 1050X900X1800 (material) | 1057.11 |
| ASTC1520055 | u | SILENCIOSO RECTANGULAR MOD.SILENTEC-STC150/200 DE 1050X900X2100 (material) | 1196.3 |
| ASTC1520056 | u | SILENCIOSO RECTANGULAR MOD.SILENTEC-STC150/200 DE 1050X900X2400 (material) | 1335.49 |
| ASTC1520057 | u | SILENCIOSO RECTANGULAR MOD.SILENTEC-STC150/200 DE 1400X900X600 (material) | 635.97 |
| ASTC1520058 | u | SILENCIOSO RECTANGULAR MOD.SILENTEC-STC150/200 DE 1400X900X900 (material) | 832.64 |
| ASTC1520059 | u | SILENCIOSO RECTANGULAR MOD.SILENTEC-STC150/200 DE 1400X900X1200 (material) | 1029.31 |
| ASTC1520060 | u | SILENCIOSO RECTANGULAR MOD.SILENTEC-STC150/200 DE 1400X900X1500 (material) | 1225.98 |
| ASTC1520061 | u | SILENCIOSO RECTANGULAR MOD.SILENTEC-STC150/200 DE 1400X900X1800 (material) | 1432.94 |
| ASTC1520062 | u | SILENCIOSO RECTANGULAR MOD.SILENTEC-STC150/200 DE 1400X900X2100 (material) | 1629.75 |
| ASTC1520063 | u | SILENCIOSO RECTANGULAR MOD.SILENTEC-STC150/200 DE 1400X900X2400 (material) | 1826.56 |
| ASTC1520064 | u | SILENCIOSO RECTANGULAR MOD.SILENTEC-STC150/200 DE 1750X900X600 (material) | 779.97 |
| ASTC1520065 | u | SILENCIOSO RECTANGULAR MOD.SILENTEC-STC150/200 DE 1750X900X900 (material) | 1034.26 |
| ASTC1520066 | u | SILENCIOSO RECTANGULAR MOD.SILENTEC-STC150/200 DE 1750X900X1200 (material) | 1288.55 |
| ASTC1520067 | u | SILENCIOSO RECTANGULAR MOD.SILENTEC-STC150/200 DE 1750X900X1500 (material) | 1542.84 |
| ASTC1520068 | u | SILENCIOSO RECTANGULAR MOD.SILENTEC-STC150/200 DE 1750X900X1800 (material) | 1808.77 |
| ASTC1520069 | u | SILENCIOSO RECTANGULAR MOD.SILENTEC-STC150/200 DE 1750X900X2100 (material) | 2063.2 |
| ASTC1520070 | u | SILENCIOSO RECTANGULAR MOD.SILENTEC-STC150/200 DE 1750X900X2400 (material) | 2317.63 |
| ASTC1520071 | u | SILENCIOSO RECTANGULAR MOD.SILENTEC-STC150/200 DE 2100X900X600 (material) | 923.97 |
| ASTC1520072 | u | SILENCIOSO RECTANGULAR MOD.SILENTEC-STC150/200 DE 2100X900X900 (material) | 1235.88 |
| ASTC1520073 | u | SILENCIOSO RECTANGULAR MOD.SILENTEC-STC150/200 DE 2100X900X1200 (material) | 1547.79 |
| ASTC1520074 | u | SILENCIOSO RECTANGULAR MOD.SILENTEC-STC150/200 DE 2100X900X1500 (material) | 1859.7 |
| ASTC1520075 | u | SILENCIOSO RECTANGULAR MOD.SILENTEC-STC150/200 DE 2100X900X1800 (material) | 2184.6 |
| ASTC1520076 | u | SILENCIOSO RECTANGULAR MOD.SILENTEC-STC150/200 DE 2100X900X2100 (material) | 2496.65 |
| ASTC1520077 | u | SILENCIOSO RECTANGULAR MOD.SILENTEC-STC150/200 DE 2100X900X2400 (material) | 2808.7 |
| ASTC1520078 | u | SILENCIOSO RECTANGULAR MOD.SILENTEC-STC150/200 DE 2450X900X600 (material) | 1067.97 |
| ASTC1520079 | u | SILENCIOSO RECTANGULAR MOD.SILENTEC-STC150/200 DE 2450X900X900 (material) | 1437.5 |
| ASTC1520080 | u | SILENCIOSO RECTANGULAR MOD.SILENTEC-STC150/200 DE 2450X900X1200 (material) | 1807.02 |
| ASTC1520081 | u | SILENCIOSO RECTANGULAR MOD.SILENTEC-STC150/200 DE 2450X900X1500 (material) | 2176.55 |
| ASTC1520082 | u | SILENCIOSO RECTANGULAR MOD.SILENTEC-STC150/200 DE 2450X900X1800 (material) | 2560.44 |
| ASTC1520083 | u | SILENCIOSO RECTANGULAR MOD.SILENTEC-STC150/200 DE 2450X900X2100 (material) | 2930.1 |
| ASTC1520084 | u | SILENCIOSO RECTANGULAR MOD.SILENTEC-STC150/200 DE 2450X900X2400 (material) | 3299.77 |
| ASTC1520085 | u | SILENCIOSO RECTANGULAR MOD.SILENTEC-STC150/200 DE 1050X1200X600 (material) | 575.87 |
| ASTC1520086 | u | SILENCIOSO RECTANGULAR MOD.SILENTEC-STC150/200 DE 1050X1200X900 (material) | 751.73 |
| ASTC1520087 | u | SILENCIOSO RECTANGULAR MOD.SILENTEC-STC150/200 DE 1050X1200X1200 (material) | 927.59 |
| ASTC1520088 | u | SILENCIOSO RECTANGULAR MOD.SILENTEC-STC150/200 DE 1050X1200X1500 (material) | 1103.46 |
| ASTC1520089 | u | SILENCIOSO RECTANGULAR MOD.SILENTEC-STC150/200 DE 1050X1200X1800 (material) | 1289.84 |
| ASTC1520090 | u | SILENCIOSO RECTANGULAR MOD.SILENTEC-STC150/200 DE 1050X1200X2100 (material) | 1465.84 |
| ASTC1520091 | u | SILENCIOSO RECTANGULAR MOD.SILENTEC-STC150/200 DE 1050X1200X2400 (material) | 1641.85 |
| ASTC1520092 | u | SILENCIOSO RECTANGULAR MOD.SILENTEC-STC150/200 DE 1400X1200X600 (material) | 761.96 |
| ASTC1520093 | u | SILENCIOSO RECTANGULAR MOD.SILENTEC-STC150/200 DE 1400X1200X900 (material) | 1011.44 |
| ASTC1520094 | u | SILENCIOSO RECTANGULAR MOD.SILENTEC-STC150/200 DE 1400X1200X1200 (material) | 1260.93 |
| ASTC1520095 | u | SILENCIOSO RECTANGULAR MOD.SILENTEC-STC150/200 DE 1400X1200X1500 (material) | 1510.42 |
| ASTC1520096 | u | SILENCIOSO RECTANGULAR MOD.SILENTEC-STC150/200 DE 1400X1200X1800 (material) | 1770.43 |
| ASTC1520097 | u | SILENCIOSO RECTANGULAR MOD.SILENTEC-STC150/200 DE 1400X1200X2100 (material) | 2020.05 |
| ASTC1520098 | u | SILENCIOSO RECTANGULAR MOD.SILENTEC-STC150/200 DE 1400X1200X2400 (material) | 2269.68 |
| ASTC1520099 | u | SILENCIOSO RECTANGULAR MOD.SILENTEC-STC150/200 DE 1750X1200X600 (material) | 948.04 |
| ASTC1520100 | u | SILENCIOSO RECTANGULAR MOD.SILENTEC-STC150/200 DE 1750X1200X900 (material) | 1271.16 |
| ASTC1520101 | u | SILENCIOSO RECTANGULAR MOD.SILENTEC-STC150/200 DE 1750X1200X1200 (material) | 1594.27 |
| ASTC1520102 | u | SILENCIOSO RECTANGULAR MOD.SILENTEC-STC150/200 DE 1750X1200X1500 (material) | 1917.38 |
| ASTC1520103 | u | SILENCIOSO RECTANGULAR MOD.SILENTEC-STC150/200 DE 1750X1200X1800 (material) | 2252.88 |
| ASTC1520104 | u | SILENCIOSO RECTANGULAR MOD.SILENTEC-STC150/200 DE 1750X1200X2100 (material) | 2576.14 |
| ASTC1520105 | u | SILENCIOSO RECTANGULAR MOD.SILENTEC-STC150/200 DE 1750X1200X2400 (material) | 2899.39 |
| ASTC1520106 | u | SILENCIOSO RECTANGULAR MOD.SILENTEC-STC150/200 DE 2100X1200X600 (material) | 1134.13 |
| ASTC1520107 | u | SILENCIOSO RECTANGULAR MOD.SILENTEC-STC150/200 DE 2100X1200X900 (material) | 1530.87 |
| ASTC1520108 | u | SILENCIOSO RECTANGULAR MOD.SILENTEC-STC150/200 DE 2100X1200X1200 (material) | 1927.6 |
| ASTC1520109 | u | SILENCIOSO RECTANGULAR MOD.SILENTEC-STC150/200 DE 2100X1200X1500 (material) | 2324.34 |
| ASTC1520110 | u | SILENCIOSO RECTANGULAR MOD.SILENTEC-STC150/200 DE 2100X1200X1800 (material) | 2735.34 |
| ASTC1520111 | u | SILENCIOSO RECTANGULAR MOD.SILENTEC-STC150/200 DE 2100X1200X2100 (material) | 3132.22 |
| ASTC1520112 | u | SILENCIOSO RECTANGULAR MOD.SILENTEC-STC150/200 DE 2100X1200X2400 (material) | 3529.09 |
| ASTC1520113 | u | SILENCIOSO RECTANGULAR MOD.SILENTEC-STC150/200 DE 2450X1200X600 (material) | 1320.22 |
| ASTC1520114 | u | SILENCIOSO RECTANGULAR MOD.SILENTEC-STC150/200 DE 2450X1200X900 (material) | 1790.58 |
| ASTC1520115 | u | SILENCIOSO RECTANGULAR MOD.SILENTEC-STC150/200 DE 2450X1200X1200 (material) | 2260.94 |
| ASTC1520116 | u | SILENCIOSO RECTANGULAR MOD.SILENTEC-STC150/200 DE 2450X1200X1500 (material) | 2731.3 |
| ASTC1520117 | u | SILENCIOSO RECTANGULAR MOD.SILENTEC-STC150/200 DE 2450X1200X1800 (material) | 3217.8 |
| ASTC1520118 | u | SILENCIOSO RECTANGULAR MOD.SILENTEC-STC150/200 DE 2450X1200X2100 (material) | 3688.3 |
| ASTC1520119 | u | SILENCIOSO RECTANGULAR MOD.SILENTEC-STC150/200 DE 2450X1200X2400 (material) | 4158.8 |
| ASTC1520120 | u | SILENCIOSO RECTANGULAR MOD.SILENTEC-STC150/200 DE 2800X1200X600 (material) | 1506.31 |
| ASTC1520121 | u | SILENCIOSO RECTANGULAR MOD.SILENTEC-STC150/200 DE 2800X1200X900 (material) | 2050.29 |
| ASTC1520122 | u | SILENCIOSO RECTANGULAR MOD.SILENTEC-STC150/200 DE 2800X1200X1200 (material) | 2594.28 |
| ASTC1520123 | u | SILENCIOSO RECTANGULAR MOD.SILENTEC-STC150/200 DE 2800X1200X1500 (material) | 3138.26 |
| ASTC1520124 | u | SILENCIOSO RECTANGULAR MOD.SILENTEC-STC150/200 DE 2800X1200X1800 (material) | 3700.25 |
| ASTC1520125 | u | SILENCIOSO RECTANGULAR MOD.SILENTEC-STC150/200 DE 2800X1200X2100 (material) | 4244.38 |
| ASTC1520126 | u | SILENCIOSO RECTANGULAR MOD.SILENTEC-STC150/200 DE 2800X1200X2400 (material) | 4788.5 |
| ASTC1520127 | u | SILENCIOSO RECTANGULAR MOD.SILENTEC-STC150/200 DE 1400X1500X600 (material) | 887.74 |
| ASTC1520128 | u | SILENCIOSO RECTANGULAR MOD.SILENTEC-STC150/200 DE 1400X1500X900 (material) | 1190.04 |
| ASTC1520129 | u | SILENCIOSO RECTANGULAR MOD.SILENTEC-STC150/200 DE 1400X1500X1200 (material) | 1492.35 |
| ASTC1520130 | u | SILENCIOSO RECTANGULAR MOD.SILENTEC-STC150/200 DE 1400X1500X1500 (material) | 1794.65 |
| ASTC1520131 | u | SILENCIOSO RECTANGULAR MOD.SILENTEC-STC150/200 DE 1400X1500X1800 (material) | 2109.72 |
| ASTC1520132 | u | SILENCIOSO RECTANGULAR MOD.SILENTEC-STC150/200 DE 1400X1500X2100 (material) | 2412.17 |
| ASTC1520133 | u | SILENCIOSO RECTANGULAR MOD.SILENTEC-STC150/200 DE 1400X1500X2400 (material) | 2714.61 |
| ASTC1520134 | u | SILENCIOSO RECTANGULAR MOD.SILENTEC-STC150/200 DE 1750X1500X600 (material) | 1110.24 |
| ASTC1520135 | u | SILENCIOSO RECTANGULAR MOD.SILENTEC-STC150/200 DE 1750X1500X900 (material) | 1502.17 |
| ASTC1520136 | u | SILENCIOSO RECTANGULAR MOD.SILENTEC-STC150/200 DE 1750X1500X1200 (material) | 1894.11 |
| ASTC1520137 | u | SILENCIOSO RECTANGULAR MOD.SILENTEC-STC150/200 DE 1750X1500X1500 (material) | 2286.04 |
| ASTC1520138 | u | SILENCIOSO RECTANGULAR MOD.SILENTEC-STC150/200 DE 1750X1500X1800 (material) | 2690.74 |
| ASTC1520139 | u | SILENCIOSO RECTANGULAR MOD.SILENTEC-STC150/200 DE 1750X1500X2100 (material) | 3082.82 |
| ASTC1520140 | u | SILENCIOSO RECTANGULAR MOD.SILENTEC-STC150/200 DE 1750X1500X2400 (material) | 3474.89 |
| ASTC1520141 | u | SILENCIOSO RECTANGULAR MOD.SILENTEC-STC150/200 DE 2100X1500X600 (material) | 1332.74 |
| ASTC1520142 | u | SILENCIOSO RECTANGULAR MOD.SILENTEC-STC150/200 DE 2100X1500X900 (material) | 1814.3 |
| ASTC1520143 | u | SILENCIOSO RECTANGULAR MOD.SILENTEC-STC150/200 DE 2100X1500X1200 (material) | 2295.87 |
| ASTC1520144 | u | SILENCIOSO RECTANGULAR MOD.SILENTEC-STC150/200 DE 2100X1500X1500 (material) | 2777.43 |
| ASTC1520145 | u | SILENCIOSO RECTANGULAR MOD.SILENTEC-STC150/200 DE 2100X1500X1800 (material) | 3273.63 |
| ASTC1520146 | u | SILENCIOSO RECTANGULAR MOD.SILENTEC-STC150/200 DE 2100X1500X2100 (material) | 3755.33 |
| ASTC1520147 | u | SILENCIOSO RECTANGULAR MOD.SILENTEC-STC150/200 DE 2100X1500X2400 (material) | 4237.04 |
| ASTC1520148 | u | SILENCIOSO RECTANGULAR MOD.SILENTEC-STC150/200 DE 2450X1500X600 (material) | 1555.24 |
| ASTC1520149 | u | SILENCIOSO RECTANGULAR MOD.SILENTEC-STC150/200 DE 2450X1500X900 (material) | 2126.43 |
| ASTC1520150 | u | SILENCIOSO RECTANGULAR MOD.SILENTEC-STC150/200 DE 2450X1500X1200 (material) | 2697.63 |
| ASTC1520151 | u | SILENCIOSO RECTANGULAR MOD.SILENTEC-STC150/200 DE 2450X1500X1500 (material) | 3268.82 |
| ASTC1520152 | u | SILENCIOSO RECTANGULAR MOD.SILENTEC-STC150/200 DE 2450X1500X1800 (material) | 3856.52 |
| ASTC1520153 | u | SILENCIOSO RECTANGULAR MOD.SILENTEC-STC150/200 DE 2450X1500X2100 (material) | 4427.85 |
| ASTC1520154 | u | SILENCIOSO RECTANGULAR MOD.SILENTEC-STC150/200 DE 2450X1500X2400 (material) | 4999.19 |
| ASTC1520155 | u | SILENCIOSO RECTANGULAR MOD.SILENTEC-STC150/200 DE 2800X1500X600 (material) | 1777.74 |
| ASTC1520156 | u | SILENCIOSO RECTANGULAR MOD.SILENTEC-STC150/200 DE 2800X1500X900 (material) | 2438.56 |
| ASTC1520157 | u | SILENCIOSO RECTANGULAR MOD.SILENTEC-STC150/200 DE 2800X1500X1200 (material) | 3099.38 |
| ASTC1520158 | u | SILENCIOSO RECTANGULAR MOD.SILENTEC-STC150/200 DE 2800X1500X1500 (material) | 3760.21 |
| ASTC1520159 | u | SILENCIOSO RECTANGULAR MOD.SILENTEC-STC150/200 DE 2800X1500X1800 (material) | 4439.41 |
| ASTC1520160 | u | SILENCIOSO RECTANGULAR MOD.SILENTEC-STC150/200 DE 2800X1500X2100 (material) | 5100.37 |
| ASTC1520161 | u | SILENCIOSO RECTANGULAR MOD.SILENTEC-STC150/200 DE 2800X1500X2400 (material) | 5761.33 |
| ASTC1520162 | u | SILENCIOSO RECTANGULAR MOD.SILENTEC-STC150/200 DE 3150X1500X600 (material) | 2000.24 |
| ASTC1520163 | u | SILENCIOSO RECTANGULAR MOD.SILENTEC-STC150/200 DE 3150X1500X900 (material) | 2750.69 |
| ASTC1520164 | u | SILENCIOSO RECTANGULAR MOD.SILENTEC-STC150/200 DE 3150X1500X1200 (material) | 3501.14 |
| ASTC1520165 | u | SILENCIOSO RECTANGULAR MOD.SILENTEC-STC150/200 DE 3150X1500X1500 (material) | 4251.6 |
| ASTC1520166 | u | SILENCIOSO RECTANGULAR MOD.SILENTEC-STC150/200 DE 3150X1500X1800 (material) | 5022.3 |
| ASTC1520167 | u | SILENCIOSO RECTANGULAR MOD.SILENTEC-STC150/200 DE 3150X1500X2100 (material) | 5772.89 |
| ASTC1520168 | u | SILENCIOSO RECTANGULAR MOD.SILENTEC-STC150/200 DE 3150X1500X2400 (material) | 6523.48 |
| ASTC1520169 | u | SILENCIOSO RECTANGULAR MOD.SILENTEC-STC150/200 DE 3500X1500X600 (material) | 2222.74 |
| ASTC1520170 | u | SILENCIOSO RECTANGULAR MOD.SILENTEC-STC150/200 DE 3500X1500X900 (material) | 3062.82 |
| ASTC1520171 | u | SILENCIOSO RECTANGULAR MOD.SILENTEC-STC150/200 DE 3500X1500X1200 (material) | 3902.9 |
| ASTC1520172 | u | SILENCIOSO RECTANGULAR MOD.SILENTEC-STC150/200 DE 3500X1500X1500 (material) | 4742.98 |
| ASTC1520173 | u | SILENCIOSO RECTANGULAR MOD.SILENTEC-STC150/200 DE 3500X1500X1800 (material) | 5605.18 |
| ASTC1520174 | u | SILENCIOSO RECTANGULAR MOD.SILENTEC-STC150/200 DE 3500X1500X2100 (material) | 6445.41 |
| ASTC1520175 | u | SILENCIOSO RECTANGULAR MOD.SILENTEC-STC150/200 DE 3500X1500X2400 (material) | 7285.63 |
| ASTC1520176 | u | SILENCIOSO RECTANGULAR MOD.SILENTEC-STC150/200 DE 1750X1800X600 (material) | 1272.43 |
| ASTC1520177 | u | SILENCIOSO RECTANGULAR MOD.SILENTEC-STC150/200 DE 1750X1800X900 (material) | 1733.19 |
| ASTC1520178 | u | SILENCIOSO RECTANGULAR MOD.SILENTEC-STC150/200 DE 1750X1800X1200 (material) | 2193.95 |
| ASTC1520179 | u | SILENCIOSO RECTANGULAR MOD.SILENTEC-STC150/200 DE 1750X1800X1500 (material) | 2654.7 |
| ASTC1520180 | u | SILENCIOSO RECTANGULAR MOD.SILENTEC-STC150/200 DE 1750X1800X1800 (material) | 3130.47 |
| ASTC1520181 | u | SILENCIOSO RECTANGULAR MOD.SILENTEC-STC150/200 DE 1750X1800X2100 (material) | 3591.37 |
| ASTC1520182 | u | SILENCIOSO RECTANGULAR MOD.SILENTEC-STC150/200 DE 1750X1800X2400 (material) | 4052.26 |
| ASTC1520183 | u | SILENCIOSO RECTANGULAR MOD.SILENTEC-STC150/200 DE 2100X1800X600 (material) | 1531.34 |
| ASTC1520184 | u | SILENCIOSO RECTANGULAR MOD.SILENTEC-STC150/200 DE 2100X1800X900 (material) | 2097.74 |
| ASTC1520185 | u | SILENCIOSO RECTANGULAR MOD.SILENTEC-STC150/200 DE 2100X1800X1200 (material) | 2664.13 |
| ASTC1520186 | u | SILENCIOSO RECTANGULAR MOD.SILENTEC-STC150/200 DE 2100X1800X1500 (material) | 3230.52 |
| ASTC1520187 | u | SILENCIOSO RECTANGULAR MOD.SILENTEC-STC150/200 DE 2100X1800X1800 (material) | 3811.92 |
| ASTC1520188 | u | SILENCIOSO RECTANGULAR MOD.SILENTEC-STC150/200 DE 2100X1800X2100 (material) | 4378.45 |
| ASTC1520189 | u | SILENCIOSO RECTANGULAR MOD.SILENTEC-STC150/200 DE 2100X1800X2400 (material) | 4944.98 |
| ASTC1520190 | u | SILENCIOSO RECTANGULAR MOD.SILENTEC-STC150/200 DE 2450X1800X600 (material) | 1790.26 |
| ASTC1520191 | u | SILENCIOSO RECTANGULAR MOD.SILENTEC-STC150/200 DE 2450X1800X900 (material) | 2462.28 |
| ASTC1520192 | u | SILENCIOSO RECTANGULAR MOD.SILENTEC-STC150/200 DE 2450X1800X1200 (material) | 3134.31 |
| ASTC1520193 | u | SILENCIOSO RECTANGULAR MOD.SILENTEC-STC150/200 DE 2450X1800X1500 (material) | 3806.33 |
| ASTC1520194 | u | SILENCIOSO RECTANGULAR MOD.SILENTEC-STC150/200 DE 2450X1800X1800 (material) | 4495.24 |
| ASTC1520195 | u | SILENCIOSO RECTANGULAR MOD.SILENTEC-STC150/200 DE 2450X1800X2100 (material) | 5167.41 |
| ASTC1520196 | u | SILENCIOSO RECTANGULAR MOD.SILENTEC-STC150/200 DE 2450X1800X2400 (material) | 5839.57 |
| ASTC1520197 | u | SILENCIOSO RECTANGULAR MOD.SILENTEC-STC150/200 DE 2800X1800X600 (material) | 2049.17 |
| ASTC1520198 | u | SILENCIOSO RECTANGULAR MOD.SILENTEC-STC150/200 DE 2800X1800X900 (material) | 2826.83 |
| ASTC1520199 | u | SILENCIOSO RECTANGULAR MOD.SILENTEC-STC150/200 DE 2800X1800X1200 (material) | 3604.49 |
| ASTC1520200 | u | SILENCIOSO RECTANGULAR MOD.SILENTEC-STC150/200 DE 2800X1800X1500 (material) | 4382.15 |
| ASTC1520201 | u | SILENCIOSO RECTANGULAR MOD.SILENTEC-STC150/200 DE 2800X1800X1800 (material) | 5178.56 |
| ASTC1520202 | u | SILENCIOSO RECTANGULAR MOD.SILENTEC-STC150/200 DE 2800X1800X2100 (material) | 5956.36 |
| ASTC1520203 | u | SILENCIOSO RECTANGULAR MOD.SILENTEC-STC150/200 DE 2800X1800X2400 (material) | 6734.16 |
| ASTC1520204 | u | SILENCIOSO RECTANGULAR MOD.SILENTEC-STC150/200 DE 3150X1800X600 (material) | 2308.08 |
| ASTC1520205 | u | SILENCIOSO RECTANGULAR MOD.SILENTEC-STC150/200 DE 3150X1800X900 (material) | 3191.38 |
| ASTC1520206 | u | SILENCIOSO RECTANGULAR MOD.SILENTEC-STC150/200 DE 3150X1800X1200 (material) | 4074.67 |
| ASTC1520207 | u | SILENCIOSO RECTANGULAR MOD.SILENTEC-STC150/200 DE 3150X1800X1500 (material) | 4957.97 |
| ASTC1520208 | u | SILENCIOSO RECTANGULAR MOD.SILENTEC-STC150/200 DE 3150X1800X1800 (material) | 5861.88 |
| ASTC1520209 | u | SILENCIOSO RECTANGULAR MOD.SILENTEC-STC150/200 DE 3150X1800X2100 (material) | 6745.32 |
| ASTC1520210 | u | SILENCIOSO RECTANGULAR MOD.SILENTEC-STC150/200 DE 3150X1800X2400 (material) | 7628.75 |
| ASTC1520211 | u | SILENCIOSO RECTANGULAR MOD.SILENTEC-STC150/200 DE 3500X1800X600 (material) | 2566.99 |
| ASTC1520212 | u | SILENCIOSO RECTANGULAR MOD.SILENTEC-STC150/200 DE 3500X1800X900 (material) | 3555.92 |
| ASTC1520213 | u | SILENCIOSO RECTANGULAR MOD.SILENTEC-STC150/200 DE 3500X1800X1200 (material) | 4544.85 |
| ASTC1520214 | u | SILENCIOSO RECTANGULAR MOD.SILENTEC-STC150/200 DE 3500X1800X1500 (material) | 5533.78 |
| ASTC1520215 | u | SILENCIOSO RECTANGULAR MOD.SILENTEC-STC150/200 DE 3500X1800X1800 (material) | 6545.2 |
| ASTC1520216 | u | SILENCIOSO RECTANGULAR MOD.SILENTEC-STC150/200 DE 3500X1800X2100 (material) | 7534.27 |
| ASTC1520217 | u | SILENCIOSO RECTANGULAR MOD.SILENTEC-STC150/200 DE 3500X1800X2400 (material) | 8523.34 |
| ASTC1520218 | u | SILENCIOSO RECTANGULAR MOD.SILENTEC-STC150/200 DE 2100X2000X600 (material) | 1664.06 |
| ASTC1520219 | u | SILENCIOSO RECTANGULAR MOD.SILENTEC-STC150/200 DE 2100X2000X900 (material) | 2287 |
| ASTC1520220 | u | SILENCIOSO RECTANGULAR MOD.SILENTEC-STC150/200 DE 2100X2000X1200 (material) | 2909.95 |
| ASTC1520221 | u | SILENCIOSO RECTANGULAR MOD.SILENTEC-STC150/200 DE 2100X2000X1500 (material) | 3532.89 |
| ASTC1520222 | u | SILENCIOSO RECTANGULAR MOD.SILENTEC-STC150/200 DE 2100X2000X1800 (material) | 4172.99 |
| ASTC1520223 | u | SILENCIOSO RECTANGULAR MOD.SILENTEC-STC150/200 DE 2100X2000X2100 (material) | 4796.08 |
| ASTC1520224 | u | SILENCIOSO RECTANGULAR MOD.SILENTEC-STC150/200 DE 2100X2000X2400 (material) | 5419.16 |
| ASTC1520225 | u | SILENCIOSO RECTANGULAR MOD.SILENTEC-STC150/200 DE 2450X2000X600 (material) | 1947.25 |
| ASTC1520226 | u | SILENCIOSO RECTANGULAR MOD.SILENTEC-STC150/200 DE 2450X2000X900 (material) | 2686.5 |
| ASTC1520227 | u | SILENCIOSO RECTANGULAR MOD.SILENTEC-STC150/200 DE 2450X2000X1200 (material) | 3425.74 |
| ASTC1520228 | u | SILENCIOSO RECTANGULAR MOD.SILENTEC-STC150/200 DE 2450X2000X1500 (material) | 4164.99 |
| ASTC1520229 | u | SILENCIOSO RECTANGULAR MOD.SILENTEC-STC150/200 DE 2450X2000X1800 (material) | 4921.4 |
| ASTC1520230 | u | SILENCIOSO RECTANGULAR MOD.SILENTEC-STC150/200 DE 2450X2000X2100 (material) | 5660.79 |
| ASTC1520231 | u | SILENCIOSO RECTANGULAR MOD.SILENTEC-STC150/200 DE 2450X2000X2400 (material) | 6400.18 |
| ASTC1520232 | u | SILENCIOSO RECTANGULAR MOD.SILENTEC-STC150/200 DE 2800X2000X600 (material) | 2230.43 |
| ASTC1520233 | u | SILENCIOSO RECTANGULAR MOD.SILENTEC-STC150/200 DE 2800X2000X900 (material) | 3085.99 |
| ASTC1520234 | u | SILENCIOSO RECTANGULAR MOD.SILENTEC-STC150/200 DE 2800X2000X1200 (material) | 3941.54 |
| ASTC1520235 | u | SILENCIOSO RECTANGULAR MOD.SILENTEC-STC150/200 DE 2800X2000X1500 (material) | 4797.09 |
| ASTC1520236 | u | SILENCIOSO RECTANGULAR MOD.SILENTEC-STC150/200 DE 2800X2000X1800 (material) | 5671.68 |
| ASTC1520237 | u | SILENCIOSO RECTANGULAR MOD.SILENTEC-STC150/200 DE 2800X2000X2100 (material) | 6527.37 |
| ASTC1520238 | u | SILENCIOSO RECTANGULAR MOD.SILENTEC-STC150/200 DE 2800X2000X2400 (material) | 7383.06 |
| ASTC1520239 | u | SILENCIOSO RECTANGULAR MOD.SILENTEC-STC150/200 DE 3150X2000X600 (material) | 2513.62 |
| ASTC1520240 | u | SILENCIOSO RECTANGULAR MOD.SILENTEC-STC150/200 DE 3150X2000X900 (material) | 3485.48 |
| ASTC1520241 | u | SILENCIOSO RECTANGULAR MOD.SILENTEC-STC150/200 DE 3150X2000X1200 (material) | 4457.34 |
| ASTC1520242 | u | SILENCIOSO RECTANGULAR MOD.SILENTEC-STC150/200 DE 3150X2000X1500 (material) | 5429.19 |
| ASTC1520243 | u | SILENCIOSO RECTANGULAR MOD.SILENTEC-STC150/200 DE 3150X2000X1800 (material) | 6421.95 |
| ASTC1520244 | u | SILENCIOSO RECTANGULAR MOD.SILENTEC-STC150/200 DE 3150X2000X2100 (material) | 7393.95 |
| ASTC1520245 | u | SILENCIOSO RECTANGULAR MOD.SILENTEC-STC150/200 DE 3150X2000X2400 (material) | 8365.95 |
| ASTC1520246 | u | SILENCIOSO RECTANGULAR MOD.SILENTEC-STC150/200 DE 3500X2000X600 (material) | 2796.81 |
| ASTC1520247 | u | SILENCIOSO RECTANGULAR MOD.SILENTEC-STC150/200 DE 3500X2000X900 (material) | 3884.97 |
| ASTC1520248 | u | SILENCIOSO RECTANGULAR MOD.SILENTEC-STC150/200 DE 3500X2000X1200 (material) | 4973.13 |
| ASTC1520249 | u | SILENCIOSO RECTANGULAR MOD.SILENTEC-STC150/200 DE 3500X2000X1500 (material) | 6061.29 |
| ASTC1520250 | u | SILENCIOSO RECTANGULAR MOD.SILENTEC-STC150/200 DE 3500X2000X1800 (material) | 7172.23 |
| ASTC1520251 | u | SILENCIOSO RECTANGULAR MOD.SILENTEC-STC150/200 DE 3500X2000X2100 (material) | 8260.53 |
| ASTC1520252 | u | SILENCIOSO RECTANGULAR MOD.SILENTEC-STC150/200 DE 3500X2000X2400 (material) | 9348.83 |
| ASTC1520253 | u | SILENCIOSO RECTANGULAR MOD.SILENTEC-STC150/200 DE 3850X2000X600 (material) | 3079.99 |
| ASTC1520254 | u | SILENCIOSO RECTANGULAR MOD.SILENTEC-STC150/200 DE 3850X2000X900 (material) | 4284.46 |
| ASTC1520255 | u | SILENCIOSO RECTANGULAR MOD.SILENTEC-STC150/200 DE 3850X2000X1200 (material) | 5488.93 |
| ASTC1520256 | u | SILENCIOSO RECTANGULAR MOD.SILENTEC-STC150/200 DE 3850X2000X1500 (material) | 6693.39 |
| ASTC1520257 | u | SILENCIOSO RECTANGULAR MOD.SILENTEC-STC150/200 DE 3850X2000X1800 (material) | 7924.37 |
| ASTC1520258 | u | SILENCIOSO RECTANGULAR MOD.SILENTEC-STC150/200 DE 3850X2000X2100 (material) | 9128.98 |
| ASTC1520259 | u | SILENCIOSO RECTANGULAR MOD.SILENTEC-STC150/200 DE 3850X2000X2400 (material) | 10333.59 |
| ASTC1520260 | u | SILENCIOSO RECTANGULAR MOD.SILENTEC-STC150/200 DE 4200X2000X600 (material) | 3363.18 |
| ASTC1520261 | u | SILENCIOSO RECTANGULAR MOD.SILENTEC-STC150/200 DE 4200X2000X900 (material) | 4683.95 |
| ASTC1520262 | u | SILENCIOSO RECTANGULAR MOD.SILENTEC-STC150/200 DE 4200X2000X1200 (material) | 6004.72 |
| ASTC1520263 | u | SILENCIOSO RECTANGULAR MOD.SILENTEC-STC150/200 DE 4200X2000X1500 (material) | 7325.49 |
| ASTC1520264 | u | SILENCIOSO RECTANGULAR MOD.SILENTEC-STC150/200 DE 4200X2000X1800 (material) | 8672.78 |
| ASTC1520265 | u | SILENCIOSO RECTANGULAR MOD.SILENTEC-STC150/200 DE 4200X2000X2100 (material) | 9993.69 |
| ASTC1520266 | u | SILENCIOSO RECTANGULAR MOD.SILENTEC-STC150/200 DE 4200X2000X2400 (material) | 11314.6 |
| ASTC1520267 | u | SILENCIOSO RECTANGULAR MOD.SILENTEC-STC150/200 DE 4550X2000X600 (material) | 3646.37 |
| ASTC1520268 | u | SILENCIOSO RECTANGULAR MOD.SILENTEC-STC150/200 DE 4550X2000X900 (material) | 5083.44 |
| ASTC1520269 | u | SILENCIOSO RECTANGULAR MOD.SILENTEC-STC150/200 DE 4550X2000X1200 (material) | 6520.52 |
| ASTC1520270 | u | SILENCIOSO RECTANGULAR MOD.SILENTEC-STC150/200 DE 4550X2000X1500 (material) | 7957.6 |
| ASTC1520271 | u | SILENCIOSO RECTANGULAR MOD.SILENTEC-STC150/200 DE 4550X2000X1800 (material) | 9421.18 |
| ASTC1520272 | u | SILENCIOSO RECTANGULAR MOD.SILENTEC-STC150/200 DE 4550X2000X2100 (material) | 10858.4 |
| ASTC1520273 | u | SILENCIOSO RECTANGULAR MOD.SILENTEC-STC150/200 DE 4550X2000X2400 (material) | 12295.62 |

###### ASTC2020 200/200

| Código | Ud | Descripción | Precio |
|---|---|---|---|
| ASTC2020001 | u | SILENCIOSO RECTANGULAR MOD.SILENTEC-STC200/200 DE 400X450X600 (material) | 194.44 |
| ASTC2020002 | u | SILENCIOSO RECTANGULAR MOD.SILENTEC-STC200/200 DE 400X450X900 (material) | 208.65 |
| ASTC2020003 | u | SILENCIOSO RECTANGULAR MOD.SILENTEC-STC200/200 DE 400X450X1200 (material) | 222.86 |
| ASTC2020004 | u | SILENCIOSO RECTANGULAR MOD.SILENTEC-STC200/200 DE 400X450X1500 (material) | 237.06 |
| ASTC2020005 | u | SILENCIOSO RECTANGULAR MOD.SILENTEC-STC200/200 DE 400X450X1800 (material) | 260.67 |
| ASTC2020006 | u | SILENCIOSO RECTANGULAR MOD.SILENTEC-STC200/200 DE 400X450X2100 (material) | 274.88 |
| ASTC2020007 | u | SILENCIOSO RECTANGULAR MOD.SILENTEC-STC200/200 DE 400X450X2400 (material) | 289.09 |
| ASTC2020008 | u | SILENCIOSO RECTANGULAR MOD.SILENTEC-STC200/200 DE 800X450X600 (material) | 279.94 |
| ASTC2020009 | u | SILENCIOSO RECTANGULAR MOD.SILENTEC-STC200/200 DE 800X450X900 (material) | 326.48 |
| ASTC2020010 | u | SILENCIOSO RECTANGULAR MOD.SILENTEC-STC200/200 DE 800X450X1200 (material) | 373.02 |
| ASTC2020011 | u | SILENCIOSO RECTANGULAR MOD.SILENTEC-STC200/200 DE 800X450X1500 (material) | 419.56 |
| ASTC2020012 | u | SILENCIOSO RECTANGULAR MOD.SILENTEC-STC200/200 DE 800X450X1800 (material) | 475.49 |
| ASTC2020013 | u | SILENCIOSO RECTANGULAR MOD.SILENTEC-STC200/200 DE 800X450X2100 (material) | 522.03 |
| ASTC2020014 | u | SILENCIOSO RECTANGULAR MOD.SILENTEC-STC200/200 DE 800X450X2400 (material) | 568.57 |
| ASTC2020015 | u | SILENCIOSO RECTANGULAR MOD.SILENTEC-STC200/200 DE 1200X450X600 (material) | 383.76 |
| ASTC2020016 | u | SILENCIOSO RECTANGULAR MOD.SILENTEC-STC200/200 DE 1200X450X900 (material) | 470 |
| ASTC2020017 | u | SILENCIOSO RECTANGULAR MOD.SILENTEC-STC200/200 DE 1200X450X1200 (material) | 556.23 |
| ASTC2020018 | u | SILENCIOSO RECTANGULAR MOD.SILENTEC-STC200/200 DE 1200X450X1500 (material) | 642.46 |
| ASTC2020019 | u | SILENCIOSO RECTANGULAR MOD.SILENTEC-STC200/200 DE 1200X450X1800 (material) | 738.1 |
| ASTC2020020 | u | SILENCIOSO RECTANGULAR MOD.SILENTEC-STC200/200 DE 1200X450X2100 (material) | 824.33 |
| ASTC2020021 | u | SILENCIOSO RECTANGULAR MOD.SILENTEC-STC200/200 DE 1200X450X2400 (material) | 910.56 |
| ASTC2020022 | u | SILENCIOSO RECTANGULAR MOD.SILENTEC-STC200/200 DE 400X600X600 (material) | 202.37 |
| ASTC2020023 | u | SILENCIOSO RECTANGULAR MOD.SILENTEC-STC200/200 DE 400X600X900 (material) | 218.5 |
| ASTC2020024 | u | SILENCIOSO RECTANGULAR MOD.SILENTEC-STC200/200 DE 400X600X1200 (material) | 234.63 |
| ASTC2020025 | u | SILENCIOSO RECTANGULAR MOD.SILENTEC-STC200/200 DE 400X600X1500 (material) | 250.75 |
| ASTC2020026 | u | SILENCIOSO RECTANGULAR MOD.SILENTEC-STC200/200 DE 400X600X1800 (material) | 276.28 |
| ASTC2020027 | u | SILENCIOSO RECTANGULAR MOD.SILENTEC-STC200/200 DE 400X600X2100 (material) | 292.41 |
| ASTC2020028 | u | SILENCIOSO RECTANGULAR MOD.SILENTEC-STC200/200 DE 400X600X2400 (material) | 308.54 |
| ASTC2020029 | u | SILENCIOSO RECTANGULAR MOD.SILENTEC-STC200/200 DE 800X600X600 (material) | 305.63 |
| ASTC2020030 | u | SILENCIOSO RECTANGULAR MOD.SILENTEC-STC200/200 DE 800X600X900 (material) | 362.09 |
| ASTC2020031 | u | SILENCIOSO RECTANGULAR MOD.SILENTEC-STC200/200 DE 800X600X1200 (material) | 418.56 |
| ASTC2020032 | u | SILENCIOSO RECTANGULAR MOD.SILENTEC-STC200/200 DE 800X600X1500 (material) | 475.02 |
| ASTC2020033 | u | SILENCIOSO RECTANGULAR MOD.SILENTEC-STC200/200 DE 800X600X1800 (material) | 540.88 |
| ASTC2020034 | u | SILENCIOSO RECTANGULAR MOD.SILENTEC-STC200/200 DE 800X600X2100 (material) | 597.34 |
| ASTC2020035 | u | SILENCIOSO RECTANGULAR MOD.SILENTEC-STC200/200 DE 800X600X2400 (material) | 653.81 |
| ASTC2020036 | u | SILENCIOSO RECTANGULAR MOD.SILENTEC-STC200/200 DE 1200X600X600 (material) | 429.38 |
| ASTC2020037 | u | SILENCIOSO RECTANGULAR MOD.SILENTEC-STC200/200 DE 1200X600X900 (material) | 534.02 |
| ASTC2020038 | u | SILENCIOSO RECTANGULAR MOD.SILENTEC-STC200/200 DE 1200X600X1200 (material) | 638.66 |
| ASTC2020039 | u | SILENCIOSO RECTANGULAR MOD.SILENTEC-STC200/200 DE 1200X600X1500 (material) | 743.3 |
| ASTC2020040 | u | SILENCIOSO RECTANGULAR MOD.SILENTEC-STC200/200 DE 1200X600X1800 (material) | 857.34 |
| ASTC2020041 | u | SILENCIOSO RECTANGULAR MOD.SILENTEC-STC200/200 DE 1200X600X2100 (material) | 961.98 |
| ASTC2020042 | u | SILENCIOSO RECTANGULAR MOD.SILENTEC-STC200/200 DE 1200X600X2400 (material) | 1066.62 |
| ASTC2020043 | u | SILENCIOSO RECTANGULAR MOD.SILENTEC-STC200/200 DE 1600X600X600 (material) | 538.57 |
| ASTC2020044 | u | SILENCIOSO RECTANGULAR MOD.SILENTEC-STC200/200 DE 1600X600X900 (material) | 685.63 |
| ASTC2020045 | u | SILENCIOSO RECTANGULAR MOD.SILENTEC-STC200/200 DE 1600X600X1200 (material) | 832.68 |
| ASTC2020046 | u | SILENCIOSO RECTANGULAR MOD.SILENTEC-STC200/200 DE 1600X600X1500 (material) | 979.73 |
| ASTC2020047 | u | SILENCIOSO RECTANGULAR MOD.SILENTEC-STC200/200 DE 1600X600X1800 (material) | 1136.19 |
| ASTC2020048 | u | SILENCIOSO RECTANGULAR MOD.SILENTEC-STC200/200 DE 1600X600X2100 (material) | 1283.24 |
| ASTC2020049 | u | SILENCIOSO RECTANGULAR MOD.SILENTEC-STC200/200 DE 1600X600X2400 (material) | 1430.3 |
| ASTC2020050 | u | SILENCIOSO RECTANGULAR MOD.SILENTEC-STC200/200 DE 800X900X600 (material) | 355.15 |
| ASTC2020051 | u | SILENCIOSO RECTANGULAR MOD.SILENTEC-STC200/200 DE 800X900X900 (material) | 431.46 |
| ASTC2020052 | u | SILENCIOSO RECTANGULAR MOD.SILENTEC-STC200/200 DE 800X900X1200 (material) | 507.77 |
| ASTC2020053 | u | SILENCIOSO RECTANGULAR MOD.SILENTEC-STC200/200 DE 800X900X1500 (material) | 584.08 |
| ASTC2020054 | u | SILENCIOSO RECTANGULAR MOD.SILENTEC-STC200/200 DE 800X900X1800 (material) | 669.79 |
| ASTC2020055 | u | SILENCIOSO RECTANGULAR MOD.SILENTEC-STC200/200 DE 800X900X2100 (material) | 746.09 |
| ASTC2020056 | u | SILENCIOSO RECTANGULAR MOD.SILENTEC-STC200/200 DE 800X900X2400 (material) | 822.4 |
| ASTC2020057 | u | SILENCIOSO RECTANGULAR MOD.SILENTEC-STC200/200 DE 1200X900X600 (material) | 518.75 |
| ASTC2020058 | u | SILENCIOSO RECTANGULAR MOD.SILENTEC-STC200/200 DE 1200X900X900 (material) | 660.21 |
| ASTC2020059 | u | SILENCIOSO RECTANGULAR MOD.SILENTEC-STC200/200 DE 1200X900X1200 (material) | 801.66 |
| ASTC2020060 | u | SILENCIOSO RECTANGULAR MOD.SILENTEC-STC200/200 DE 1200X900X1500 (material) | 943.11 |
| ASTC2020061 | u | SILENCIOSO RECTANGULAR MOD.SILENTEC-STC200/200 DE 1200X900X1800 (material) | 1093.96 |
| ASTC2020062 | u | SILENCIOSO RECTANGULAR MOD.SILENTEC-STC200/200 DE 1200X900X2100 (material) | 1235.41 |
| ASTC2020063 | u | SILENCIOSO RECTANGULAR MOD.SILENTEC-STC200/200 DE 1200X900X2400 (material) | 1376.86 |
| ASTC2020064 | u | SILENCIOSO RECTANGULAR MOD.SILENTEC-STC200/200 DE 1600X900X600 (material) | 664.35 |
| ASTC2020065 | u | SILENCIOSO RECTANGULAR MOD.SILENTEC-STC200/200 DE 1600X900X900 (material) | 864.22 |
| ASTC2020066 | u | SILENCIOSO RECTANGULAR MOD.SILENTEC-STC200/200 DE 1600X900X1200 (material) | 1064.1 |
| ASTC2020067 | u | SILENCIOSO RECTANGULAR MOD.SILENTEC-STC200/200 DE 1600X900X1500 (material) | 1263.97 |
| ASTC2020068 | u | SILENCIOSO RECTANGULAR MOD.SILENTEC-STC200/200 DE 1600X900X1800 (material) | 1473.24 |
| ASTC2020069 | u | SILENCIOSO RECTANGULAR MOD.SILENTEC-STC200/200 DE 1600X900X2100 (material) | 1673.11 |
| ASTC2020070 | u | SILENCIOSO RECTANGULAR MOD.SILENTEC-STC200/200 DE 1600X900X2400 (material) | 1872.98 |
| ASTC2020071 | u | SILENCIOSO RECTANGULAR MOD.SILENTEC-STC200/200 DE 2000X900X600 (material) | 809.95 |
| ASTC2020072 | u | SILENCIOSO RECTANGULAR MOD.SILENTEC-STC200/200 DE 2000X900X900 (material) | 1068.24 |
| ASTC2020073 | u | SILENCIOSO RECTANGULAR MOD.SILENTEC-STC200/200 DE 2000X900X1200 (material) | 1326.53 |
| ASTC2020074 | u | SILENCIOSO RECTANGULAR MOD.SILENTEC-STC200/200 DE 2000X900X1500 (material) | 1584.83 |
| ASTC2020075 | u | SILENCIOSO RECTANGULAR MOD.SILENTEC-STC200/200 DE 2000X900X1800 (material) | 1852.52 |
| ASTC2020076 | u | SILENCIOSO RECTANGULAR MOD.SILENTEC-STC200/200 DE 2000X900X2100 (material) | 2110.81 |
| ASTC2020077 | u | SILENCIOSO RECTANGULAR MOD.SILENTEC-STC200/200 DE 2000X900X2400 (material) | 2369.1 |
| ASTC2020078 | u | SILENCIOSO RECTANGULAR MOD.SILENTEC-STC200/200 DE 2400X900X600 (material) | 955.55 |
| ASTC2020079 | u | SILENCIOSO RECTANGULAR MOD.SILENTEC-STC200/200 DE 2400X900X900 (material) | 1272.26 |
| ASTC2020080 | u | SILENCIOSO RECTANGULAR MOD.SILENTEC-STC200/200 DE 2400X900X1200 (material) | 1588.97 |
| ASTC2020081 | u | SILENCIOSO RECTANGULAR MOD.SILENTEC-STC200/200 DE 2400X900X1500 (material) | 1905.68 |
| ASTC2020082 | u | SILENCIOSO RECTANGULAR MOD.SILENTEC-STC200/200 DE 2400X900X1800 (material) | 2231.79 |
| ASTC2020083 | u | SILENCIOSO RECTANGULAR MOD.SILENTEC-STC200/200 DE 2400X900X2100 (material) | 2548.5 |
| ASTC2020084 | u | SILENCIOSO RECTANGULAR MOD.SILENTEC-STC200/200 DE 2400X900X2400 (material) | 2865.21 |
| ASTC2020085 | u | SILENCIOSO RECTANGULAR MOD.SILENTEC-STC200/200 DE 800X1200X600 (material) | 507.54 |
| ASTC2020086 | u | SILENCIOSO RECTANGULAR MOD.SILENTEC-STC200/200 DE 800X1200X900 (material) | 611.38 |
| ASTC2020087 | u | SILENCIOSO RECTANGULAR MOD.SILENTEC-STC200/200 DE 800X1200X1200 (material) | 715.3 |
| ASTC2020088 | u | SILENCIOSO RECTANGULAR MOD.SILENTEC-STC200/200 DE 800X1200X1500 (material) | 819.06 |
| ASTC2020089 | u | SILENCIOSO RECTANGULAR MOD.SILENTEC-STC200/200 DE 800X1200X1800 (material) | 941.14 |
| ASTC2020090 | u | SILENCIOSO RECTANGULAR MOD.SILENTEC-STC200/200 DE 800X1200X2100 (material) | 1045.12 |
| ASTC2020091 | u | SILENCIOSO RECTANGULAR MOD.SILENTEC-STC200/200 DE 800X1200X2400 (material) | 1149.1 |
| ASTC2020092 | u | SILENCIOSO RECTANGULAR MOD.SILENTEC-STC200/200 DE 1200X1200X600 (material) | 695.23 |
| ASTC2020093 | u | SILENCIOSO RECTANGULAR MOD.SILENTEC-STC200/200 DE 1200X1200X900 (material) | 873.5 |
| ASTC2020094 | u | SILENCIOSO RECTANGULAR MOD.SILENTEC-STC200/200 DE 1200X1200X1200 (material) | 1051.76 |
| ASTC2020095 | u | SILENCIOSO RECTANGULAR MOD.SILENTEC-STC200/200 DE 1200X1200X1500 (material) | 1230.02 |
| ASTC2020096 | u | SILENCIOSO RECTANGULAR MOD.SILENTEC-STC200/200 DE 1200X1200X1800 (material) | 1426.52 |
| ASTC2020097 | u | SILENCIOSO RECTANGULAR MOD.SILENTEC-STC200/200 DE 1200X1200X2100 (material) | 1604.93 |
| ASTC2020098 | u | SILENCIOSO RECTANGULAR MOD.SILENTEC-STC200/200 DE 1200X1200X2400 (material) | 1783.33 |
| ASTC2020099 | u | SILENCIOSO RECTANGULAR MOD.SILENTEC-STC200/200 DE 1600X1200X600 (material) | 882.92 |
| ASTC2020100 | u | SILENCIOSO RECTANGULAR MOD.SILENTEC-STC200/200 DE 1600X1200X900 (material) | 1135.61 |
| ASTC2020101 | u | SILENCIOSO RECTANGULAR MOD.SILENTEC-STC200/200 DE 1600X1200X1200 (material) | 1388.3 |
| ASTC2020102 | u | SILENCIOSO RECTANGULAR MOD.SILENTEC-STC200/200 DE 1600X1200X1500 (material) | 1640.99 |
| ASTC2020103 | u | SILENCIOSO RECTANGULAR MOD.SILENTEC-STC200/200 DE 1600X1200X1800 (material) | 1911.91 |
| ASTC2020104 | u | SILENCIOSO RECTANGULAR MOD.SILENTEC-STC200/200 DE 1600X1200X2100 (material) | 2164.74 |
| ASTC2020105 | u | SILENCIOSO RECTANGULAR MOD.SILENTEC-STC200/200 DE 1600X1200X2400 (material) | 2417.57 |
| ASTC2020106 | u | SILENCIOSO RECTANGULAR MOD.SILENTEC-STC200/200 DE 2000X1200X600 (material) | 1070.61 |
| ASTC2020107 | u | SILENCIOSO RECTANGULAR MOD.SILENTEC-STC200/200 DE 2000X1200X900 (material) | 1397.72 |
| ASTC2020108 | u | SILENCIOSO RECTANGULAR MOD.SILENTEC-STC200/200 DE 2000X1200X1200 (material) | 1724.84 |
| ASTC2020109 | u | SILENCIOSO RECTANGULAR MOD.SILENTEC-STC200/200 DE 2000X1200X1500 (material) | 2051.95 |
| ASTC2020110 | u | SILENCIOSO RECTANGULAR MOD.SILENTEC-STC200/200 DE 2000X1200X1800 (material) | 2397.3 |
| ASTC2020111 | u | SILENCIOSO RECTANGULAR MOD.SILENTEC-STC200/200 DE 2000X1200X2100 (material) | 2724.55 |
| ASTC2020112 | u | SILENCIOSO RECTANGULAR MOD.SILENTEC-STC200/200 DE 2000X1200X2400 (material) | 3051.81 |
| ASTC2020113 | u | SILENCIOSO RECTANGULAR MOD.SILENTEC-STC200/200 DE 2400X1200X600 (material) | 1258.3 |
| ASTC2020114 | u | SILENCIOSO RECTANGULAR MOD.SILENTEC-STC200/200 DE 2400X1200X900 (material) | 1659.84 |
| ASTC2020115 | u | SILENCIOSO RECTANGULAR MOD.SILENTEC-STC200/200 DE 2400X1200X1200 (material) | 2061.37 |
| ASTC2020116 | u | SILENCIOSO RECTANGULAR MOD.SILENTEC-STC200/200 DE 2400X1200X1500 (material) | 2462.91 |
| ASTC2020117 | u | SILENCIOSO RECTANGULAR MOD.SILENTEC-STC200/200 DE 2400X1200X1800 (material) | 2882.69 |
| ASTC2020118 | u | SILENCIOSO RECTANGULAR MOD.SILENTEC-STC200/200 DE 2400X1200X2100 (material) | 3284.37 |
| ASTC2020119 | u | SILENCIOSO RECTANGULAR MOD.SILENTEC-STC200/200 DE 2400X1200X2400 (material) | 3686.05 |
| ASTC2020120 | u | SILENCIOSO RECTANGULAR MOD.SILENTEC-STC200/200 DE 2800X1200X600 (material) | 1445.99 |
| ASTC2020121 | u | SILENCIOSO RECTANGULAR MOD.SILENTEC-STC200/200 DE 2800X1200X900 (material) | 1921.95 |
| ASTC2020122 | u | SILENCIOSO RECTANGULAR MOD.SILENTEC-STC200/200 DE 2800X1200X1200 (material) | 2397.91 |
| ASTC2020123 | u | SILENCIOSO RECTANGULAR MOD.SILENTEC-STC200/200 DE 2800X1200X1500 (material) | 2873.88 |
| ASTC2020124 | u | SILENCIOSO RECTANGULAR MOD.SILENTEC-STC200/200 DE 2800X1200X1800 (material) | 3368.08 |
| ASTC2020125 | u | SILENCIOSO RECTANGULAR MOD.SILENTEC-STC200/200 DE 2800X1200X2100 (material) | 3844.18 |
| ASTC2020126 | u | SILENCIOSO RECTANGULAR MOD.SILENTEC-STC200/200 DE 2800X1200X2400 (material) | 4320.28 |
| ASTC2020127 | u | SILENCIOSO RECTANGULAR MOD.SILENTEC-STC200/200 DE 3200X1200X600 (material) | 1633.68 |
| ASTC2020128 | u | SILENCIOSO RECTANGULAR MOD.SILENTEC-STC200/200 DE 3200X1200X900 (material) | 2184.06 |
| ASTC2020129 | u | SILENCIOSO RECTANGULAR MOD.SILENTEC-STC200/200 DE 3200X1200X1200 (material) | 2734.45 |
| ASTC2020130 | u | SILENCIOSO RECTANGULAR MOD.SILENTEC-STC200/200 DE 3200X1200X1500 (material) | 3284.84 |
| ASTC2020131 | u | SILENCIOSO RECTANGULAR MOD.SILENTEC-STC200/200 DE 3200X1200X1800 (material) | 3853.46 |
| ASTC2020132 | u | SILENCIOSO RECTANGULAR MOD.SILENTEC-STC200/200 DE 3200X1200X2100 (material) | 4403.99 |
| ASTC2020133 | u | SILENCIOSO RECTANGULAR MOD.SILENTEC-STC200/200 DE 3200X1200X2400 (material) | 4954.52 |
| ASTC2020134 | u | SILENCIOSO RECTANGULAR MOD.SILENTEC-STC200/200 DE 1200X1500X600 (material) | 784.6 |
| ASTC2020135 | u | SILENCIOSO RECTANGULAR MOD.SILENTEC-STC200/200 DE 1200X1500X900 (material) | 999.68 |
| ASTC2020136 | u | SILENCIOSO RECTANGULAR MOD.SILENTEC-STC200/200 DE 1200X1500X1200 (material) | 1214.76 |
| ASTC2020137 | u | SILENCIOSO RECTANGULAR MOD.SILENTEC-STC200/200 DE 1200X1500X1500 (material) | 1429.83 |
| ASTC2020138 | u | SILENCIOSO RECTANGULAR MOD.SILENTEC-STC200/200 DE 1200X1500X1800 (material) | 1663.14 |
| ASTC2020139 | u | SILENCIOSO RECTANGULAR MOD.SILENTEC-STC200/200 DE 1200X1500X2100 (material) | 1878.36 |
| ASTC2020140 | u | SILENCIOSO RECTANGULAR MOD.SILENTEC-STC200/200 DE 1200X1500X2400 (material) | 2093.58 |
| ASTC2020141 | u | SILENCIOSO RECTANGULAR MOD.SILENTEC-STC200/200 DE 1600X1500X600 (material) | 1008.7 |
| ASTC2020142 | u | SILENCIOSO RECTANGULAR MOD.SILENTEC-STC200/200 DE 1600X1500X900 (material) | 1314.21 |
| ASTC2020143 | u | SILENCIOSO RECTANGULAR MOD.SILENTEC-STC200/200 DE 1600X1500X1200 (material) | 1619.72 |
| ASTC2020144 | u | SILENCIOSO RECTANGULAR MOD.SILENTEC-STC200/200 DE 1600X1500X1500 (material) | 1925.22 |
| ASTC2020145 | u | SILENCIOSO RECTANGULAR MOD.SILENTEC-STC200/200 DE 1600X1500X1800 (material) | 2248.96 |
| ASTC2020146 | u | SILENCIOSO RECTANGULAR MOD.SILENTEC-STC200/200 DE 1600X1500X2100 (material) | 2554.61 |
| ASTC2020147 | u | SILENCIOSO RECTANGULAR MOD.SILENTEC-STC200/200 DE 1600X1500X2400 (material) | 2860.26 |
| ASTC2020148 | u | SILENCIOSO RECTANGULAR MOD.SILENTEC-STC200/200 DE 2000X1500X600 (material) | 1232.8 |
| ASTC2020149 | u | SILENCIOSO RECTANGULAR MOD.SILENTEC-STC200/200 DE 2000X1500X900 (material) | 1628.74 |
| ASTC2020150 | u | SILENCIOSO RECTANGULAR MOD.SILENTEC-STC200/200 DE 2000X1500X1200 (material) | 2024.68 |
| ASTC2020151 | u | SILENCIOSO RECTANGULAR MOD.SILENTEC-STC200/200 DE 2000X1500X1500 (material) | 2420.61 |
| ASTC2020152 | u | SILENCIOSO RECTANGULAR MOD.SILENTEC-STC200/200 DE 2000X1500X1800 (material) | 2834.78 |
| ASTC2020153 | u | SILENCIOSO RECTANGULAR MOD.SILENTEC-STC200/200 DE 2000X1500X2100 (material) | 3230.86 |
| ASTC2020154 | u | SILENCIOSO RECTANGULAR MOD.SILENTEC-STC200/200 DE 2000X1500X2400 (material) | 3626.94 |
| ASTC2020155 | u | SILENCIOSO RECTANGULAR MOD.SILENTEC-STC200/200 DE 2400X1500X600 (material) | 1456.9 |
| ASTC2020156 | u | SILENCIOSO RECTANGULAR MOD.SILENTEC-STC200/200 DE 2400X1500X900 (material) | 1943.27 |
| ASTC2020157 | u | SILENCIOSO RECTANGULAR MOD.SILENTEC-STC200/200 DE 2400X1500X1200 (material) | 2429.64 |
| ASTC2020158 | u | SILENCIOSO RECTANGULAR MOD.SILENTEC-STC200/200 DE 2400X1500X1500 (material) | 2916 |
| ASTC2020159 | u | SILENCIOSO RECTANGULAR MOD.SILENTEC-STC200/200 DE 2400X1500X1800 (material) | 3420.6 |
| ASTC2020160 | u | SILENCIOSO RECTANGULAR MOD.SILENTEC-STC200/200 DE 2400X1500X2100 (material) | 3907.11 |
| ASTC2020161 | u | SILENCIOSO RECTANGULAR MOD.SILENTEC-STC200/200 DE 2400X1500X2400 (material) | 4393.62 |
| ASTC2020162 | u | SILENCIOSO RECTANGULAR MOD.SILENTEC-STC200/200 DE 2800X1500X600 (material) | 1681.01 |
| ASTC2020163 | u | SILENCIOSO RECTANGULAR MOD.SILENTEC-STC200/200 DE 2800X1500X900 (material) | 2257.8 |
| ASTC2020164 | u | SILENCIOSO RECTANGULAR MOD.SILENTEC-STC200/200 DE 2800X1500X1200 (material) | 2834.6 |
| ASTC2020165 | u | SILENCIOSO RECTANGULAR MOD.SILENTEC-STC200/200 DE 2800X1500X1500 (material) | 3411.39 |
| ASTC2020166 | u | SILENCIOSO RECTANGULAR MOD.SILENTEC-STC200/200 DE 2800X1500X1800 (material) | 4006.42 |
| ASTC2020167 | u | SILENCIOSO RECTANGULAR MOD.SILENTEC-STC200/200 DE 2800X1500X2100 (material) | 4583.36 |
| ASTC2020168 | u | SILENCIOSO RECTANGULAR MOD.SILENTEC-STC200/200 DE 2800X1500X2400 (material) | 5160.3 |
| ASTC2020169 | u | SILENCIOSO RECTANGULAR MOD.SILENTEC-STC200/200 DE 3200X1500X600 (material) | 1905.11 |
| ASTC2020170 | u | SILENCIOSO RECTANGULAR MOD.SILENTEC-STC200/200 DE 3200X1500X900 (material) | 2572.33 |
| ASTC2020171 | u | SILENCIOSO RECTANGULAR MOD.SILENTEC-STC200/200 DE 3200X1500X1200 (material) | 3239.56 |
| ASTC2020172 | u | SILENCIOSO RECTANGULAR MOD.SILENTEC-STC200/200 DE 3200X1500X1500 (material) | 3906.78 |
| ASTC2020173 | u | SILENCIOSO RECTANGULAR MOD.SILENTEC-STC200/200 DE 3200X1500X1800 (material) | 4592.24 |
| ASTC2020174 | u | SILENCIOSO RECTANGULAR MOD.SILENTEC-STC200/200 DE 3200X1500X2100 (material) | 5259.61 |
| ASTC2020175 | u | SILENCIOSO RECTANGULAR MOD.SILENTEC-STC200/200 DE 3200X1500X2400 (material) | 5926.98 |
| ASTC2020176 | u | SILENCIOSO RECTANGULAR MOD.SILENTEC-STC200/200 DE 3600X1500X600 (material) | 2129.21 |
| ASTC2020177 | u | SILENCIOSO RECTANGULAR MOD.SILENTEC-STC200/200 DE 3600X1500X900 (material) | 2886.86 |
| ASTC2020178 | u | SILENCIOSO RECTANGULAR MOD.SILENTEC-STC200/200 DE 3600X1500X1200 (material) | 3644.52 |
| ASTC2020179 | u | SILENCIOSO RECTANGULAR MOD.SILENTEC-STC200/200 DE 3600X1500X1500 (material) | 4402.17 |
| ASTC2020180 | u | SILENCIOSO RECTANGULAR MOD.SILENTEC-STC200/200 DE 3600X1500X1800 (material) | 5178.06 |
| ASTC2020181 | u | SILENCIOSO RECTANGULAR MOD.SILENTEC-STC200/200 DE 3600X1500X2100 (material) | 5935.86 |
| ASTC2020182 | u | SILENCIOSO RECTANGULAR MOD.SILENTEC-STC200/200 DE 3600X1500X2400 (material) | 6693.66 |
| ASTC2020183 | u | SILENCIOSO RECTANGULAR MOD.SILENTEC-STC200/200 DE 1600X1800X600 (material) | 1134.49 |
| ASTC2020184 | u | SILENCIOSO RECTANGULAR MOD.SILENTEC-STC200/200 DE 1600X1800X900 (material) | 1492.81 |
| ASTC2020185 | u | SILENCIOSO RECTANGULAR MOD.SILENTEC-STC200/200 DE 1600X1800X1200 (material) | 1851.13 |
| ASTC2020186 | u | SILENCIOSO RECTANGULAR MOD.SILENTEC-STC200/200 DE 1600X1800X1500 (material) | 2209.46 |
| ASTC2020187 | u | SILENCIOSO RECTANGULAR MOD.SILENTEC-STC200/200 DE 1600X1800X1800 (material) | 2586.02 |
| ASTC2020188 | u | SILENCIOSO RECTANGULAR MOD.SILENTEC-STC200/200 DE 1600X1800X2100 (material) | 2944.48 |
| ASTC2020189 | u | SILENCIOSO RECTANGULAR MOD.SILENTEC-STC200/200 DE 1600X1800X2400 (material) | 3302.94 |
| ASTC2020190 | u | SILENCIOSO RECTANGULAR MOD.SILENTEC-STC200/200 DE 2000X1800X600 (material) | 1395 |
| ASTC2020191 | u | SILENCIOSO RECTANGULAR MOD.SILENTEC-STC200/200 DE 2000X1800X900 (material) | 1859.76 |
| ASTC2020192 | u | SILENCIOSO RECTANGULAR MOD.SILENTEC-STC200/200 DE 2000X1800X1200 (material) | 2324.52 |
| ASTC2020193 | u | SILENCIOSO RECTANGULAR MOD.SILENTEC-STC200/200 DE 2000X1800X1500 (material) | 2789.27 |
| ASTC2020194 | u | SILENCIOSO RECTANGULAR MOD.SILENTEC-STC200/200 DE 2000X1800X1800 (material) | 3272.27 |
| ASTC2020195 | u | SILENCIOSO RECTANGULAR MOD.SILENTEC-STC200/200 DE 2000X1800X2100 (material) | 3737.17 |
| ASTC2020196 | u | SILENCIOSO RECTANGULAR MOD.SILENTEC-STC200/200 DE 2000X1800X2400 (material) | 4202.07 |
| ASTC2020197 | u | SILENCIOSO RECTANGULAR MOD.SILENTEC-STC200/200 DE 2400X1800X600 (material) | 1655.51 |
| ASTC2020198 | u | SILENCIOSO RECTANGULAR MOD.SILENTEC-STC200/200 DE 2400X1800X900 (material) | 2226.7 |
| ASTC2020199 | u | SILENCIOSO RECTANGULAR MOD.SILENTEC-STC200/200 DE 2400X1800X1200 (material) | 2797.9 |
| ASTC2020200 | u | SILENCIOSO RECTANGULAR MOD.SILENTEC-STC200/200 DE 2400X1800X1500 (material) | 3369.09 |
| ASTC2020201 | u | SILENCIOSO RECTANGULAR MOD.SILENTEC-STC200/200 DE 2400X1800X1800 (material) | 3958.52 |
| ASTC2020202 | u | SILENCIOSO RECTANGULAR MOD.SILENTEC-STC200/200 DE 2400X1800X2100 (material) | 4529.85 |
| ASTC2020203 | u | SILENCIOSO RECTANGULAR MOD.SILENTEC-STC200/200 DE 2400X1800X2400 (material) | 5101.19 |
| ASTC2020204 | u | SILENCIOSO RECTANGULAR MOD.SILENTEC-STC200/200 DE 2800X1800X600 (material) | 1916.02 |
| ASTC2020205 | u | SILENCIOSO RECTANGULAR MOD.SILENTEC-STC200/200 DE 2800X1800X900 (material) | 2593.65 |
| ASTC2020206 | u | SILENCIOSO RECTANGULAR MOD.SILENTEC-STC200/200 DE 2800X1800X1200 (material) | 3271.28 |
| ASTC2020207 | u | SILENCIOSO RECTANGULAR MOD.SILENTEC-STC200/200 DE 2800X1800X1500 (material) | 3948.91 |
| ASTC2020208 | u | SILENCIOSO RECTANGULAR MOD.SILENTEC-STC200/200 DE 2800X1800X1800 (material) | 4644.77 |
| ASTC2020209 | u | SILENCIOSO RECTANGULAR MOD.SILENTEC-STC200/200 DE 2800X1800X2100 (material) | 5322.54 |
| ASTC2020210 | u | SILENCIOSO RECTANGULAR MOD.SILENTEC-STC200/200 DE 2800X1800X2400 (material) | 6000.31 |
| ASTC2020211 | u | SILENCIOSO RECTANGULAR MOD.SILENTEC-STC200/200 DE 3200X1800X600 (material) | 2176.54 |
| ASTC2020212 | u | SILENCIOSO RECTANGULAR MOD.SILENTEC-STC200/200 DE 3200X1800X900 (material) | 2960.6 |
| ASTC2020213 | u | SILENCIOSO RECTANGULAR MOD.SILENTEC-STC200/200 DE 3200X1800X1200 (material) | 3744.66 |
| ASTC2020214 | u | SILENCIOSO RECTANGULAR MOD.SILENTEC-STC200/200 DE 3200X1800X1500 (material) | 4528.73 |
| ASTC2020215 | u | SILENCIOSO RECTANGULAR MOD.SILENTEC-STC200/200 DE 3200X1800X1800 (material) | 5331.03 |
| ASTC2020216 | u | SILENCIOSO RECTANGULAR MOD.SILENTEC-STC200/200 DE 3200X1800X2100 (material) | 6115.23 |
| ASTC2020217 | u | SILENCIOSO RECTANGULAR MOD.SILENTEC-STC200/200 DE 3200X1800X2400 (material) | 6899.43 |
| ASTC2020218 | u | SILENCIOSO RECTANGULAR MOD.SILENTEC-STC200/200 DE 3600X1800X600 (material) | 2437.05 |
| ASTC2020219 | u | SILENCIOSO RECTANGULAR MOD.SILENTEC-STC200/200 DE 3600X1800X900 (material) | 3327.55 |
| ASTC2020220 | u | SILENCIOSO RECTANGULAR MOD.SILENTEC-STC200/200 DE 3600X1800X1200 (material) | 4218.05 |
| ASTC2020221 | u | SILENCIOSO RECTANGULAR MOD.SILENTEC-STC200/200 DE 3600X1800X1500 (material) | 5108.54 |
| ASTC2020222 | u | SILENCIOSO RECTANGULAR MOD.SILENTEC-STC200/200 DE 3600X1800X1800 (material) | 6017.28 |
| ASTC2020223 | u | SILENCIOSO RECTANGULAR MOD.SILENTEC-STC200/200 DE 3600X1800X2100 (material) | 6907.92 |
| ASTC2020224 | u | SILENCIOSO RECTANGULAR MOD.SILENTEC-STC200/200 DE 3600X1800X2400 (material) | 7798.56 |
| ASTC2020225 | u | SILENCIOSO RECTANGULAR MOD.SILENTEC-STC200/200 DE 4000X1800X600 (material) | 2697.56 |
| ASTC2020226 | u | SILENCIOSO RECTANGULAR MOD.SILENTEC-STC200/200 DE 4000X1800X900 (material) | 3694.49 |
| ASTC2020227 | u | SILENCIOSO RECTANGULAR MOD.SILENTEC-STC200/200 DE 4000X1800X1200 (material) | 4691.43 |
| ASTC2020228 | u | SILENCIOSO RECTANGULAR MOD.SILENTEC-STC200/200 DE 4000X1800X1500 (material) | 5688.36 |
| ASTC2020229 | u | SILENCIOSO RECTANGULAR MOD.SILENTEC-STC200/200 DE 4000X1800X1800 (material) | 6703.53 |
| ASTC2020230 | u | SILENCIOSO RECTANGULAR MOD.SILENTEC-STC200/200 DE 4000X1800X2100 (material) | 7700.6 |
| ASTC2020231 | u | SILENCIOSO RECTANGULAR MOD.SILENTEC-STC200/200 DE 4000X1800X2400 (material) | 8697.68 |
| ASTC2020232 | u | SILENCIOSO RECTANGULAR MOD.SILENTEC-STC200/200 DE 2000X2000X600 (material) | 1504.37 |
| ASTC2020233 | u | SILENCIOSO RECTANGULAR MOD.SILENTEC-STC200/200 DE 2000X2000X900 (material) | 2015.01 |
| ASTC2020234 | u | SILENCIOSO RECTANGULAR MOD.SILENTEC-STC200/200 DE 2000X2000X1200 (material) | 2525.65 |
| ASTC2020235 | u | SILENCIOSO RECTANGULAR MOD.SILENTEC-STC200/200 DE 2000X2000X1500 (material) | 3036.29 |
| ASTC2020236 | u | SILENCIOSO RECTANGULAR MOD.SILENTEC-STC200/200 DE 2000X2000X1800 (material) | 3565.17 |
| ASTC2020237 | u | SILENCIOSO RECTANGULAR MOD.SILENTEC-STC200/200 DE 2000X2000X2100 (material) | 4075.95 |
| ASTC2020238 | u | SILENCIOSO RECTANGULAR MOD.SILENTEC-STC200/200 DE 2000X2000X2400 (material) | 4586.73 |
| ASTC2020239 | u | SILENCIOSO RECTANGULAR MOD.SILENTEC-STC200/200 DE 2400X2000X600 (material) | 1789.16 |
| ASTC2020240 | u | SILENCIOSO RECTANGULAR MOD.SILENTEC-STC200/200 DE 2400X2000X900 (material) | 2416.91 |
| ASTC2020241 | u | SILENCIOSO RECTANGULAR MOD.SILENTEC-STC200/200 DE 2400X2000X1200 (material) | 3044.65 |
| ASTC2020242 | u | SILENCIOSO RECTANGULAR MOD.SILENTEC-STC200/200 DE 2400X2000X1500 (material) | 3672.4 |
| ASTC2020243 | u | SILENCIOSO RECTANGULAR MOD.SILENTEC-STC200/200 DE 2400X2000X1800 (material) | 4318.38 |
| ASTC2020244 | u | SILENCIOSO RECTANGULAR MOD.SILENTEC-STC200/200 DE 2400X2000X2100 (material) | 4946.26 |
| ASTC2020245 | u | SILENCIOSO RECTANGULAR MOD.SILENTEC-STC200/200 DE 2400X2000X2400 (material) | 5574.15 |
| ASTC2020246 | u | SILENCIOSO RECTANGULAR MOD.SILENTEC-STC200/200 DE 2800X2000X600 (material) | 2073.95 |
| ASTC2020247 | u | SILENCIOSO RECTANGULAR MOD.SILENTEC-STC200/200 DE 2800X2000X900 (material) | 2818.8 |
| ASTC2020248 | u | SILENCIOSO RECTANGULAR MOD.SILENTEC-STC200/200 DE 2800X2000X1200 (material) | 3563.65 |
| ASTC2020249 | u | SILENCIOSO RECTANGULAR MOD.SILENTEC-STC200/200 DE 2800X2000X1500 (material) | 4308.5 |
| ASTC2020250 | u | SILENCIOSO RECTANGULAR MOD.SILENTEC-STC200/200 DE 2800X2000X1800 (material) | 5071.59 |
| ASTC2020251 | u | SILENCIOSO RECTANGULAR MOD.SILENTEC-STC200/200 DE 2800X2000X2100 (material) | 5816.58 |
| ASTC2020252 | u | SILENCIOSO RECTANGULAR MOD.SILENTEC-STC200/200 DE 2800X2000X2400 (material) | 6561.57 |
| ASTC2020253 | u | SILENCIOSO RECTANGULAR MOD.SILENTEC-STC200/200 DE 3200X2000X600 (material) | 2358.74 |
| ASTC2020254 | u | SILENCIOSO RECTANGULAR MOD.SILENTEC-STC200/200 DE 3200X2000X900 (material) | 3220.69 |
| ASTC2020255 | u | SILENCIOSO RECTANGULAR MOD.SILENTEC-STC200/200 DE 3200X2000X1200 (material) | 4082.65 |
| ASTC2020256 | u | SILENCIOSO RECTANGULAR MOD.SILENTEC-STC200/200 DE 3200X2000X1500 (material) | 4944.6 |
| ASTC2020257 | u | SILENCIOSO RECTANGULAR MOD.SILENTEC-STC200/200 DE 3200X2000X1800 (material) | 5824.79 |
| ASTC2020258 | u | SILENCIOSO RECTANGULAR MOD.SILENTEC-STC200/200 DE 3200X2000X2100 (material) | 6686.89 |
| ASTC2020259 | u | SILENCIOSO RECTANGULAR MOD.SILENTEC-STC200/200 DE 3200X2000X2400 (material) | 7548.98 |
| ASTC2020260 | u | SILENCIOSO RECTANGULAR MOD.SILENTEC-STC200/200 DE 3600X2000X600 (material) | 2643.52 |
| ASTC2020261 | u | SILENCIOSO RECTANGULAR MOD.SILENTEC-STC200/200 DE 3600X2000X900 (material) | 3622.58 |
| ASTC2020262 | u | SILENCIOSO RECTANGULAR MOD.SILENTEC-STC200/200 DE 3600X2000X1200 (material) | 4601.64 |
| ASTC2020263 | u | SILENCIOSO RECTANGULAR MOD.SILENTEC-STC200/200 DE 3600X2000X1500 (material) | 5580.7 |
| ASTC2020264 | u | SILENCIOSO RECTANGULAR MOD.SILENTEC-STC200/200 DE 3600X2000X1800 (material) | 6578 |
| ASTC2020265 | u | SILENCIOSO RECTANGULAR MOD.SILENTEC-STC200/200 DE 3600X2000X2100 (material) | 7557.2 |
| ASTC2020266 | u | SILENCIOSO RECTANGULAR MOD.SILENTEC-STC200/200 DE 3600X2000X2400 (material) | 8536.4 |
| ASTC2020267 | u | SILENCIOSO RECTANGULAR MOD.SILENTEC-STC200/200 DE 4000X2000X600 (material) | 2928.31 |
| ASTC2020268 | u | SILENCIOSO RECTANGULAR MOD.SILENTEC-STC200/200 DE 4000X2000X900 (material) | 4024.48 |
| ASTC2020269 | u | SILENCIOSO RECTANGULAR MOD.SILENTEC-STC200/200 DE 4000X2000X1200 (material) | 5120.64 |
| ASTC2020270 | u | SILENCIOSO RECTANGULAR MOD.SILENTEC-STC200/200 DE 4000X2000X1500 (material) | 6216.81 |
| ASTC2020271 | u | SILENCIOSO RECTANGULAR MOD.SILENTEC-STC200/200 DE 4000X2000X1800 (material) | 7331.21 |
| ASTC2020272 | u | SILENCIOSO RECTANGULAR MOD.SILENTEC-STC200/200 DE 4000X2000X2100 (material) | 8427.51 |
| ASTC2020273 | u | SILENCIOSO RECTANGULAR MOD.SILENTEC-STC200/200 DE 4000X2000X2400 (material) | 9523.82 |

###### 0308010102 GEOMETRIA CIRCULAR

| Código | Ud | Descripción | Precio |
|---|---|---|---|
| ASL41001 | u | SILENCIADOR CONAIRE SILENTEC S-40/1200 Ø 100 (material) | 86.77 |
| ASL41002 | u | SILENCIADOR CONAIRE SILENTEC S-40/1200 Ø 125 (material) | 100.24 |
| ASL41003 | u | SILENCIADOR CONAIRE SILENTEC S-40/1200 Ø 150 (material) | 113.75 |
| ASL41004 | u | SILENCIADOR CONAIRE SILENTEC S-40/1200 Ø 200 (material) | 140.22 |
| ASL41005 | u | SILENCIADOR CONAIRE SILENTEC S-40/1200 Ø 250 (material) | 166.46 |
| ASL43001 | u | SILENCIADOR CONAIRE SILENTEC S-40/300 Ø 100 (material) | 39.69 |
| ASL43002 | u | SILENCIADOR CONAIRE SILENTEC S-40/300 Ø 125 (material) | 44.44 |
| ASL43003 | u | SILENCIADOR CONAIRE SILENTEC S-40/300 Ø 150 (material) | 49.24 |
| ASL43004 | u | SILENCIADOR CONAIRE SILENTEC S-40/300 Ø 200 (material) | 58.27 |
| ASL46001 | u | SILENCIADOR CONAIRE SILENTEC S-40/600 Ø 100 (material) | 55.38 |
| ASL46002 | u | SILENCIADOR CONAIRE SILENTEC S-40/600 Ø 125 (material) | 63.04 |
| ASL46003 | u | SILENCIADOR CONAIRE SILENTEC S-40/600 Ø 150 (material) | 70.74 |
| ASL46004 | u | SILENCIADOR CONAIRE SILENTEC S-40/600 Ø 200 (material) | 85.59 |
| ASL46005 | u | SILENCIADOR CONAIRE SILENTEC S-40/600 Ø 250 (material) | 100.21 |
| ASL49001 | u | SILENCIADOR CONAIRE SILENTEC S-40/900 Ø 100 (material) | 71.07 |
| ASL49002 | u | SILENCIADOR CONAIRE SILENTEC S-40/900 Ø 125 (material) | 81.64 |
| ASL49003 | u | SILENCIADOR CONAIRE SILENTEC S-40/900 Ø 150 (material) | 92.25 |
| ASL49004 | u | SILENCIADOR CONAIRE SILENTEC S-40/900 Ø 200 (material) | 112.91 |
| ASL49005 | u | SILENCIADOR CONAIRE SILENTEC S-40/900 Ø 250 (material) | 133.34 |
| ASL81001 | u | SILENCIADOR CONAIRE SILENTEC S-80/1200 Ø 300 (material) | 210.27 |
| ASL81002 | u | SILENCIADOR CONAIRE SILENTEC S-80/1200 Ø 355 (material) | 239 |
| ASL81003 | u | SILENCIADOR CONAIRE SILENTEC S-80/1200 Ø 400 (material) | 262.68 |
| ASL81004 | u | SILENCIADOR CONAIRE SILENTEC S-80/1200 Ø 450 (material) | 289.15 |
| ASL81005 | u | SILENCIADOR CONAIRE SILENTEC S-80/1200 Ø 500 (material) | 314.93 |
| ASL81006 | u | SILENCIADOR CONAIRE SILENTEC S-80/1200 Ø 560 (material) | 350.83 |
| ASL81007 | u | SILENCIADOR CONAIRE SILENTEC S-80/1200 Ø 600 (material) | 372.02 |
| ASL81008 | u | SILENCIADOR CONAIRE SILENTEC S-80/1200 Ø 630 (material) | 388.25 |
| ASL81009 | u | SILENCIADOR CONAIRE SILENTEC S-80/1200 Ø 710 (material) | 430.09 |
| ASL81010 | u | SILENCIADOR CONAIRE SILENTEC S-80/1200 Ø 800 (material) | 476.82 |
| ASL86001 | u | SILENCIADOR CONAIRE SILENTEC S-80/600 Ø 300 (material) | 124.25 |
| ASL86002 | u | SILENCIADOR CONAIRE SILENTEC S-80/600 Ø 355 (material) | 140.19 |
| ASL86003 | u | SILENCIADOR CONAIRE SILENTEC S-80/600 Ø 400 (material) | 153.41 |
| ASL89001 | u | SILENCIADOR CONAIRE SILENTEC S-80/900 Ø 300 (material) | 167.26 |
| ASL89002 | u | SILENCIADOR CONAIRE SILENTEC S-80/900 Ø 355 (material) | 189.59 |
| ASL89003 | u | SILENCIADOR CONAIRE SILENTEC S-80/900 Ø 400 (material) | 208.04 |
| ASL89004 | u | SILENCIADOR CONAIRE SILENTEC S-80/900 Ø 450 (material) | 228.7 |
| ASL89005 | u | SILENCIADOR CONAIRE SILENTEC S-80/900 Ø 500 (material) | 248.67 |
| ASL89006 | u | SILENCIADOR CONAIRE SILENTEC S-80/900 Ø 560 (material) | 277.6 |
| ASL89007 | u | SILENCIADOR CONAIRE SILENTEC S-80/900 Ø 600 (material) | 294.14 |
| ASL89008 | u | SILENCIADOR CONAIRE SILENTEC S-80/900 Ø 630 (material) | 306.88 |
| ASLN43001 | u | SILENCIADOR CONAIRE SILENTEC SN-40/300 Ø 100 (material) | 39.69 |
| ASLN43002 | u | SILENCIADOR CONAIRE SILENTEC SN-40/300 Ø 125 (material) | 44.44 |
| ASLN43003 | u | SILENCIADOR CONAIRE SILENTEC SN-40/300 Ø 150 (material) | 49.24 |
| ASLN43004 | u | SILENCIADOR CONAIRE SILENTEC SN-40/300 Ø 200 (material) | 58.27 |
| ASLN46001 | u | SILENCIADOR CONAIRE SILENTEC SN-40/600 Ø 100 (material) | 55.38 |
| ASLN46002 | u | SILENCIADOR CONAIRE SILENTEC SN-40/600 Ø 125 (material) | 63.04 |
| ASLN46003 | u | SILENCIADOR CONAIRE SILENTEC SN-40/600 Ø 150 (material) | 70.74 |
| ASLN46004 | u | SILENCIADOR CONAIRE SILENTEC SN-40/600 Ø 200 (material) | 85.59 |
| ASLN46005 | u | SILENCIADOR CONAIRE SILENTEC SN-40/600 Ø 250 (material) | 100.21 |
| ASLN49001 | u | SILENCIADOR CONAIRE SILENTEC SN-40/900 Ø 100 (material) | 71.07 |
| ASLN49002 | u | SILENCIADOR CONAIRE SILENTEC SN-40/900 Ø 125 (material) | 81.64 |
| ASLN49003 | u | SILENCIADOR CONAIRE SILENTEC SN-40/900 Ø 150 (material) | 92.25 |
| ASLN49004 | u | SILENCIADOR CONAIRE SILENTEC SN-40/900 Ø 200 (material) | 112.91 |
| ASLN49005 | u | SILENCIADOR CONAIRE SILENTEC SN-40/900 Ø 250 (material) | 133.34 |
| ASLN41001 | u | SILENCIADOR CONAIRE SILENTEC SN-40/1200 Ø 100 (material) | 86.77 |
| ASLN41002 | u | SILENCIADOR CONAIRE SILENTEC SN-40/1200 Ø 125 (material) | 100.24 |
| ASLN41003 | u | SILENCIADOR CONAIRE SILENTEC SN-40/1200 Ø 150 (material) | 113.75 |
| ASLN41004 | u | SILENCIADOR CONAIRE SILENTEC SN-40/1200 Ø 200 (material) | 140.22 |
| ASLN41005 | u | SILENCIADOR CONAIRE SILENTEC SN-40/1200 Ø 250 (material) | 166.46 |
| ASLN86001 | u | SILENCIADOR CONAIRE SILENTEC SN-80/600 Ø 300 (material) | 124.25 |
| ASLN86002 | u | SILENCIADOR CONAIRE SILENTEC SN-80/600 Ø 355 (material) | 140.19 |
| ASLN86003 | u | SILENCIADOR CONAIRE SILENTEC SN-80/600 Ø 400 (material) | 153.41 |
| ASLN89001 | u | SILENCIADOR CONAIRE SILENTEC SN-80/900 Ø 300 (material) | 167.26 |
| ASLN89002 | u | SILENCIADOR CONAIRE SILENTEC SN-80/900 Ø 355 (material) | 189.59 |
| ASLN89003 | u | SILENCIADOR CONAIRE SILENTEC SN-80/900 Ø 400 (material) | 208.04 |
| ASLN89004 | u | SILENCIADOR CONAIRE SILENTEC SN-80/900 Ø 450 (material) | 228.7 |
| ASLN89005 | u | SILENCIADOR CONAIRE SILENTEC SN-80/900 Ø 500 (material) | 248.67 |
| ASLN89006 | u | SILENCIADOR CONAIRE SILENTEC SN-80/900 Ø 560 (material) | 277.6 |
| ASLN89007 | u | SILENCIADOR CONAIRE SILENTEC SN-80/900 Ø 600 (material) | 294.14 |
| ASLN89008 | u | SILENCIADOR CONAIRE SILENTEC SN-80/900 Ø 630 (material) | 306.88 |
| ASLN81001 | u | SILENCIADOR CONAIRE SILENTEC SN-80/1200 Ø 300 (material) | 210.27 |
| ASLN81002 | u | SILENCIADOR CONAIRE SILENTEC SN-80/1200 Ø 355 (material) | 239 |
| ASLN81003 | u | SILENCIADOR CONAIRE SILENTEC SN-80/1200 Ø 400 (material) | 262.68 |
| ASLN81004 | u | SILENCIADOR CONAIRE SILENTEC SN-80/1200 Ø 450 (material) | 289.15 |
| ASLN81005 | u | SILENCIADOR CONAIRE SILENTEC SN-80/1200 Ø 500 (material) | 314.93 |
| ASLN81006 | u | SILENCIADOR CONAIRE SILENTEC SN-80/1200 Ø 560 (material) | 350.83 |
| ASLN81007 | u | SILENCIADOR CONAIRE SILENTEC SN-80/1200 Ø 600 (material) | 372.02 |
| ASLN81008 | u | SILENCIADOR CONAIRE SILENTEC SN-80/1200 Ø 630 (material) | 388.25 |
| ASLN81009 | u | SILENCIADOR CONAIRE SILENTEC SN-80/1200 Ø 710 (material) | 430.09 |
| ASLN81010 | u | SILENCIADOR CONAIRE SILENTEC SN-80/1200 Ø 800 (material) | 476.82 |

###### 03080102 TOMAS DE AIRE

###### 0308010201 GEOMETRIA RECTANGULAR

| Código | Ud | Descripción | Precio |
|---|---|---|---|
| ARAS016 | u | REJLLA ACUSTICA SIMPLE 1350x1078x300 (material) | 0 |
| ARAS017 | u | REJLLA ACUSTICA SIMPLE 1350x1239x300 (material) | 0 |
| ARAS018 | u | REJLLA ACUSTICA SIMPLE 1350x1400x300 (material) | 0 |
| ARAS019 | u | REJLLA ACUSTICA SIMPLE 1350x1561x300 (material) | 0 |
| ARAS020 | u | REJLLA ACUSTICA SIMPLE 1350x1722x300 (material) | 0 |
| ARAS021 | u | REJLLA ACUSTICA SIMPLE 1350x1883x300 (material) | 0 |
| ARAS022 | u | REJLLA ACUSTICA SIMPLE 1350x2044x300 (material) | 0 |
| ARAS013 | u | REJLLA ACUSTICA SIMPLE 1350x596x300 (material) | 0 |
| ARAS014 | u | REJLLA ACUSTICA SIMPLE 1350x756x300 (material) | 0 |
| ARAS015 | u | REJLLA ACUSTICA SIMPLE 1350x917x300 (material) | 0 |
| ARAS028 | u | REJLLA ACUSTICA SIMPLE 2025x1078x300 (material) | 0 |
| ARAS029 | u | REJLLA ACUSTICA SIMPLE 2025x1239x300 (material) | 0 |
| ARAS030 | u | REJLLA ACUSTICA SIMPLE 2025x1400x300 (material) | 0 |
| ARAS031 | u | REJLLA ACUSTICA SIMPLE 2025x1561x300 (material) | 0 |
| ARAS032 | u | REJLLA ACUSTICA SIMPLE 2025x1722x300 (material) | 0 |
| ARAS033 | u | REJLLA ACUSTICA SIMPLE 2025x1883x300 (material) | 0 |
| ARAS034 | u | REJLLA ACUSTICA SIMPLE 2025x2044x300 (material) | 0 |
| ARAS025 | u | REJLLA ACUSTICA SIMPLE 2025x596x300 (material) | 0 |
| ARAS026 | u | REJLLA ACUSTICA SIMPLE 2025x756x300 (material) | 0 |
| ARAS027 | u | REJLLA ACUSTICA SIMPLE 2025x917x300 (material) | 0 |
| ARAS040 | u | REJLLA ACUSTICA SIMPLE 2700x1078x300 (material) | 0 |
| ARAS041 | u | REJLLA ACUSTICA SIMPLE 2700x1239x300 (material) | 0 |
| ARAS042 | u | REJLLA ACUSTICA SIMPLE 2700x1400x300 (material) | 0 |
| ARAS043 | u | REJLLA ACUSTICA SIMPLE 2700x1561x300 (material) | 0 |
| ARAS044 | u | REJLLA ACUSTICA SIMPLE 2700x1722x300 (material) | 0 |
| ARAS045 | u | REJLLA ACUSTICA SIMPLE 2700x1883x300 (material) | 0 |
| ARAS046 | u | REJLLA ACUSTICA SIMPLE 2700x2044x300 (material) | 0 |
| ARAS037 | u | REJLLA ACUSTICA SIMPLE 2700x596x300 (material) | 0 |
| ARAS038 | u | REJLLA ACUSTICA SIMPLE 2700x756x300 (material) | 0 |
| ARAS039 | u | REJLLA ACUSTICA SIMPLE 2700x917x300 (material) | 0 |
| ARAS004 | u | REJLLA ACUSTICA SIMPLE 675x1078x300 (material) | 0 |
| ARAS005 | u | REJLLA ACUSTICA SIMPLE 675x1239x300 (material) | 0 |
| ARAS006 | u | REJLLA ACUSTICA SIMPLE 675x1400x300 (material) | 0 |
| ARAS007 | u | REJLLA ACUSTICA SIMPLE 675x1561x300 (material) | 0 |
| ARAS008 | u | REJLLA ACUSTICA SIMPLE 675x1722x300 (material) | 0 |
| ARAS009 | u | REJLLA ACUSTICA SIMPLE 675x1883x300 (material) | 0 |
| ARAS010 | u | REJLLA ACUSTICA SIMPLE 675x2044x300 (material) | 0 |
| ARAD001 | u | REJLLA ACUSTICA DOBLE 675x596x600 (material) | 0 |
| ARAS002 | u | REJLLA ACUSTICA SIMPLE 675x756x300 (material) | 0 |
| ARAS003 | u | REJLLA ACUSTICA SIMPLE 675x917x300 (material) | 0 |
| ARAD016 | u | REJLLA ACUSTICA DOBLE 1350x1078x600 (material) | 0 |
| ARAD017 | u | REJLLA ACUSTICA DOBLE 1350x1239x600 (material) | 0 |
| ARAD018 | u | REJLLA ACUSTICA DOBLE 1350x1400x600 (material) | 0 |
| ARAD019 | u | REJLLA ACUSTICA DOBLE 1350x1561x600 (material) | 0 |
| ARAD020 | u | REJLLA ACUSTICA DOBLE 1350x1722x600 (material) | 0 |
| ARAD021 | u | REJLLA ACUSTICA DOBLE 1350x1883x600 (material) | 0 |
| ARAD022 | u | REJLLA ACUSTICA DOBLE 1350x2044x600 (material) | 0 |
| ARAD013 | u | REJLLA ACUSTICA DOBLE 1350x596x600 (material) | 0 |
| ARAD014 | u | REJLLA ACUSTICA DOBLE 1350x756x600 (material) | 0 |
| ARAD015 | u | REJLLA ACUSTICA DOBLE 1350x917x600 (material) | 0 |
| ARAD028 | u | REJLLA ACUSTICA DOBLE 2025x1078x600 (material) | 0 |
| ARAD029 | u | REJLLA ACUSTICA DOBLE 2025x1239x600 (material) | 0 |
| ARAD030 | u | REJLLA ACUSTICA DOBLE 2025x1400x600 (material) | 0 |
| ARAD031 | u | REJLLA ACUSTICA DOBLE 2025x1561x600 (material) | 0 |
| ARAD033 | u | REJLLA ACUSTICA DOBLE 2025x1722x600 (material) | 0 |
| ARAD034 | u | REJLLA ACUSTICA DOBLE 2025x1883x600 (material) | 0 |
| ARAD035 | u | REJLLA ACUSTICA DOBLE 2025x2044x600 (material) | 0 |
| ARAD025 | u | REJLLA ACUSTICA DOBLE 2025x596x600 (material) | 0 |
| ARAD026 | u | REJLLA ACUSTICA DOBLE 2025x756x600 (material) | 0 |
| ARAD027 | u | REJLLA ACUSTICA DOBLE 2025x917x600 (material) | 0 |
| ARAD040 | u | REJLLA ACUSTICA DOBLE 2700x1078x600 (material) | 0 |
| ARAD041 | u | REJLLA ACUSTICA DOBLE 2700x1239x600 (material) | 0 |
| ARAD042 | u | REJLLA ACUSTICA DOBLE 2700x1400x600 (material) | 0 |
| ARAD043 | u | REJLLA ACUSTICA DOBLE 2700x1561x600 (material) | 0 |
| ARAD044 | u | REJLLA ACUSTICA DOBLE 2700x1722x600 (material) | 0 |
| ARAD045 | u | REJLLA ACUSTICA DOBLE 2700x1883x600 (material) | 0 |
| ARAD046 | u | REJLLA ACUSTICA DOBLE 2700x2044x600 (material) | 0 |
| ARAD037 | u | REJLLA ACUSTICA DOBLE 2700x596x600 (material) | 0 |
| ARAD038 | u | REJLLA ACUSTICA DOBLE 2700x756x600 (material) | 0 |
| ARAD039 | u | REJLLA ACUSTICA DOBLE 2700x917x600 (material) | 0 |
| ARAD004 | u | REJLLA ACUSTICA DOBLE 675x1078x600 (material) | 0 |
| ARAD005 | u | REJLLA ACUSTICA DOBLE 675x1239x600 (material) | 0 |
| ARAD006 | u | REJLLA ACUSTICA DOBLE 675x1400x600 (material) | 0 |
| ARAD007 | u | REJLLA ACUSTICA DOBLE 675x1561x600 (material) | 0 |
| ARAD008 | u | REJLLA ACUSTICA DOBLE 675x1722x600 (material) | 0 |
| ARAD009 | u | REJLLA ACUSTICA DOBLE 675x1883x600 (material) | 0 |
| ARAD010 | u | REJLLA ACUSTICA DOBLE 675x2044x600 (material) | 0 |
| ARAD002 | u | REJLLA ACUSTICA DOBLE 675x756x600 (material) | 0 |
| ARAD003 | u | REJLLA ACUSTICA DOBLE 675x917x600 (material) | 0 |

##### 030802 CERRAMIENTOS ACUSTICOS

##### 030803 COMPLEMENTOS

#### 0309 MATERIALES INSTALACION

##### 030901 SOPORTES Y FIJACIONES

| Código | Ud | Descripción | Precio |
|---|---|---|---|
| GZLDB21 |  | TAPA CARRIL ZLDB21 (material) | 0.21 |
| GVRM6 |  | VARILLA ROSCADA ZINCADA M6X1000 (material) | 0 |
| GVRM8 | u | VARILLA ROSCADA ZINCADA M8X1000 (material) | 0.83 |
| GVRM10 |  | VARILLA ROSCADA ZINCADA M10X1000 (material) | 0 |
| GVD10 |  | PERFIL VAINA CONAIRE MOD. VD10 1,0 L=2m (material) | 3.01 |
| GTM6 |  | TUERCA HEXAGONAL ZINCADA DIN 934 M6 (material) | 0 |
| GTM10 |  | TUERCA HEXAGONAL ZINCADA DIN 934 M10 (material) | 0 |
| GSTM30 |  | SOPORTE AISLADOR ANTIVIBRATORIO DE TECHO CMC-25/30 Kg (material) | 2.87 |
| GSTAS40 |  | KIT SOPORTE ANTIVIBRATORIO TRAPEZOIDAL SUELO CS-40/70 Kg 4pz (material) | 2.89 |
| GSTAA45 |  | SOPORTE ANTIVIBRATORIO DOBLE ESPARRAGO CA-45/90 Kg (material) | 0 |
| GSTAA35 |  | KIT SOPORTE ANTIVIBRATORIO DOBLE ESPARRAGO CA-35/45 Kg 4pz (material) | 2.02 |
| GSNP0806 |  | TUERCA DE CARRIL SNP0806 (material) | 0.2 |
| GSASA90 |  | KIT SOPORTE ANTIVIBRATORIO TRAPEZOIDAL SUELO CS-90/800 Kg (material) | 9.41 |
| GSASA70 |  | KIT SOPORTE ANTIVIBRATORIO TRAPEZOIDAL SUELO CS-70/160 Kg 4pz (material) | 7.22 |
| GSASA60 |  | KIT SOPORTE ANTIVIBRATORIO TRAPEZOIDAL SUELO CS-60/80 Kg 4pz (material) | 5.34 |
| GSAATM50 |  | SOPORTE AISLADOR ANTIVIBRATORIO DE TECHO CMC-50/55 Kg (material) | 7.78 |
| GSAATM150 |  | SOPORTE AISLADOR ANTIVIRATORIO DE TECHO CMC-150/166 Kg (material) | 29.7 |
| GSAATM100 |  | SOPORTE AISLADOR ANTIVIRATORIO DE TECHO CMC-100/97 Kg (material) | 8.13 |
| GPS082 |  | PERFIL SOPORTE CONAIRE MOD PS08 E=0,8 (material) | 1.97 |
| GPINZA | u | GRAPA CON TORNILLO CONDUCTO CONAIRE MOD. T-25 (material) | 0.31 |
| GMHZ8 |  | MANGUITO ZINCADO HEXAGONAL M8X20 (material) | 0.22 |
| GMHZ10 |  | MANGUITO ZINCADO HEXAGONAL M10X30 (material) | 0 |
| GLDBST41212-2 |  | CARRIL PERFORADO "U" LDBST 41/21/2.0 L=2m (material) | 3.94 |
| GLDBST41212 | u | CARRIL PERFORADO "U" LDBST 41/21/2.0 L=4m (material) | 4.15 |
| GARA10 |  | ARANDELA PLANA ZINCADA DIM 9021 M10X30 (material) | 0 |
| GARA08 |  | ARANDELA PLANA ZINCADA DIM 9021 M8X24 (material) | 0 |
| GARA06 |  | ARANDELA PLANA ZINCADA DIM 9021 M6X18 (material) | 0 |
| GAMORT8 |  | ANTIVIBRADOR CAUCHO DUCTO M8 (material) | 0.21 |
| GALM6 |  | TACO EXPANSIÓN LATÓN ROSCA INTERIOR M6X23 (material) | 0 |
| GALM8 | u | TACO EXPANSIÓN LATÓN ROSCA INTERIOR M8X28 (material) | 0.06 |
| GALM10 |  | TACO EXPANSIÓN LATÓN ROSCA INTERIOR M10X33 (material) | 0.21 |
| G405181 |  | ARANDELA REFORZADA 8,4x35,0x3,0 (material) | 0 |
| G40359 |  | ANGULO UNION CARRILES 91X35X4-4AGUJEROS (material) | 2 |
| CSPUES5060 |  | SOPORTE PARED UD EXTERIOR SPLIT METALICO CONAIRE 500X600 (material) | 13.11 |
| CSPUES5050 |  | SOPORTE PARED UD EXTERIOR SPLIT METALICO CONAIRE 500X500 (material) | 9.73 |
| CLSUEMPIRONS |  | SOPORTE PARED UD EXTERIOR SPLIT METALICO (material) | 8.02 |
| CLSUEMPIRONP |  | SOPORTE PARED UD EXTERIOR SPLIT METALOPLASTICO (material) | 20.63 |

##### 030902 TUBERIAS Y CANALETAS

| Código | Descripción | Precio |
|---|---|---|
| RCCRE001 | CANAL CON TAPA FILM MOD CANALPLAS BRICOTUB 40X70 (material) | 3.69 |
| RCCRE003 | CANAL CON TAPA FILM MOD CANALPLAS BRICOTUB 60X70 (material) | 4.95 |
| RCCRE005 | CANAL CON TAPA FILM MOD CANALPLAS BRICOTUB 60X100 (material) | 6.98 |
| RCMC001 | MANGUITO UNION MOD CANALPLAS BRICOTUB 40X70 (material) | 1.17 |
| RCMC002 | MANGUITO UNION MOD CANALPLAS BRICOTUB 60X70 (material) | 1.62 |
| RCMC005 | MANGUITO UNION MOD CANALPLAS BRICOTUB 60X100 (material) | 1.77 |
| RCCI9002 | CODO INTERIOR 90º MOD CANALPLAS BRICOTUB 40X70 (material) | 2.26 |
| RCCI9003 | CODO INTERIOR 90º MOD CANALPLAS BRICOTUB 60X70 (material) | 2.55 |
| RCCI9006 | CODO INTERIOR 90º MOD CANALPLAS BRICOTUB 60X100 (material) | 3.31 |
| RCCE9002 | CODO EXTERIOR 90º MOD CANALPLAS BRICOTUB 40X70 (material) | 2.28 |
| RCCE9003 | CODO EXTERIOR 90º MOD CANALPLAS BRICOTUB 60X70 (material) | 2.96 |
| RCCE9006 | CODO EXTERIOR 90º MOD CANALPLAS BRICOTUB 60X100 (material) | 3.31 |
| RCTT002 | TAPA TERMINAL MOD CANALPLAS BRICOTUB 40X70 (material) | 2.33 |
| RCTT003 | TAPA TERMINAL MOD CANALPLAS BRICOTUB 60X70 (material) | 2.64 |
| RCTT006 | TAPA TERMINAL MOD CANALPLAS BRICOTUB 60X100 (material) | 3.11 |
| RCCC9002 | CODO PLANO 90º MOD CANALPLAS BRICOTUB 40X70 (material) | 2.8 |
| RCCC9003 | CODO PLANO 90º MOD CANALPLAS BRICOTUB 60X70 (material) | 3.58 |
| RCCC9006 | CODO PLANO 90º MOD CANALPLAS BRICOTUB 60X100 (material) | 4.75 |
| FTCM101 | TUBO DE COBRE REVESTIDO MONO-TUBO M1 E=0,8 1/4" (material) | 1.91 |
| FTCM102 | TUBO DE COBRE REVESTIDO MONO-TUBO M1 E=0,8 1/2" (material) | 3.78 |
| FTCM103 | TUBO DE COBRE REVESTIDO MONO-TUBO M1 E=0,8 3/8" (material) | 2.72 |
| FTCM104 | TUBO DE COBRE REVESTIDO MONO-TUBO M1 E=0,8 5/8" (material) | 5.23 |
| FTCBM101 | TUBO DE COBRE REVESTIDO BI-TUBO M1 E=0,8 1/4"+ 3/8" (material) | 4.73 |
| FTCBM102 | TUBO DE COBRE REVESTIDO BI-TUBO M1 E=0,8 1/4"+ 1/2" (material) | 5.82 |
| FTCBM103 | TUBO DE COBRE REVESTIDO BI-TUBO M1 E=0,8 1/4"+ 5/8" (material) | 7.73 |
| FTCBM104 | TUBO DE COBRE REVESTIDO BI-TUBO M1 E=0,8 3/8" + 5/8" (material) | 8.56 |
| FTCBM105 | TUBO DE COBRE REVESTIDO BI-TUBO M1 E=0,8 3/8" + 1/2" (material) | 7.18 |
| FTCBM106 | TUBO DE COBRE REVESTIDO BI-TUBO M1 E=0,8 3/8" + 3/4" (material) | 10.86 |

##### 030903 AISLAMIENTOS

###### 03090301 AISLAMIENTO MINERAL

| Código | Ud | Descripción | Precio |
|---|---|---|---|
| ICSTAR30 |  | LANA DE VIDRIO EN PLANCHA CLIMAVER STAR 3,00m E=75 mm (material) | 50.35 |
| INV4040 |  | TECH SLAB 2.1 V2 (PANEL NV-40) E=40 mm (material) | 0 |
| INV4050 |  | TECH SLAB 2.1 V2 (PANEL NV-40) E=50 mm (material) | 0 |
| ICNETO24 | ml | LANA VIDRIO EN PLANCHA ISOVER MOD CLIMAVER NETO 2,4m E=25mm (material) | 14.49 |
| ICNETO30 | ml | LANA VIDRIO EN PLANCHA ISOVER MOD CLIMAVER NETO 3,0m E=25mm (material) | 15.48 |
| IIBR80 | m² | LANA DE VIDRIO EN ROLLO ISOVER MOD IBR 1,20m E=80mm (material) | 4.43 |
| ICLIMCOVER3 | ml | LANA VIDRIO EN ROLLO ISOVER MOD CLIMCOVER ROLL ALU3 E=30mm (material) | 5.62 |
| IIBERCOVER | m² | LANA VIDRIO EN ROLLO ISOVER MOD IBER COVER E=50mm (material) | 4.9 |
| ICLIMLINER25 | ml | LANA VIDRIO EN ROLLO ISOVER MOD CLIMLINER ROLL G1 E=25mm (material) | 8.37 |
| ICLIMLINER | ml | LANA VIDRIO EN ROLLO ISOVER MOD CLIMLINER ROLL G1 E=40mm (material) | 10.04 |
| ISOAIR | m² | ISOAIR 30 (material) | 0 |
| IPNETO40 |  | LANA VIDRIO EN PLANCHA ISOVER MOD NETO E=40 (material) | 14.66 |
| IPNETO50 |  | LANA VIDRIO EN PLANCHA ISOVER MOD NETO E=50 (material) | 16.95 |
| ISLAB4A30 |  | ULTIMATE PROTECT SLAB 4.0 ALU1 E=30 mm (material) | 0 |
| ISLAB4A40 |  | ULTIMATE PROTECT SLAB 4.0 ALU1 E=40 mm (material) | 0 |
| ISLAB4A60 |  | LANA MINERAL EN PLANCHA ISOVER MOD ULTIMATE PROTECT SLAB 4.0 ALU1 E=60 (material) | 54.92 |
| ISLAB4A70 |  | LANA MINERAL EN PLANCHA ISOVER MOD ULTIMATE PROTECT SLAB 4.0 ALU1 E=70 (material) | 64.09 |
| ISLAB4A80 |  | LANA MINERAL EN PLANCHA ISOVER MOD ULTIMATE PROTECT SLAB 4.0 ALU1 E=80 (material) | 67.51 |
| ISLAB4A90 |  | LANA MINERAL EN PLANCHA ISOVER MOD ULTIMATE PROTECT SLAB 4.0 ALU1 E=90 (material) | 78.95 |
| ISLAB4A100 |  | LANA MINERAL EN PLANCHA ISOVER MOD ULTIMATE PROTECT SLAB 4.0 ALU1 E=100 (material) | 82.89 |
| IWIRED4A30 |  | ULTIMATE PROTECT WIRED MAT 4.0 ALU1 E=30 mm (material) | 0 |
| IWIRED4A40 |  | ULTIMATE PROTECT WIRED MAT 4.0 ALU1 E=40 mm (material) | 0 |
| IWIRED4A50 |  | LANA MINERAL EN ROLLO ISOVER MOD ULTIMATE PROTECT WIRED MAT 4.0 ALU1 E=50 (material) | 49.75 |
| IWIRED4A60 |  | LANA MINERAL EN ROLLO ISOVER MOD ULTIMATE PROTECT WIRED MAT 4.0 ALU1 E=60 (material) | 57.02 |
| IWIRED4A75 |  | LANA MINERAL EN ROLLO ISOVER MOD ULTIMATE PROTECT WIRED MAT 4.0 ALU1 E=75 (material) | 63.5 |
| IWIRED4A90 |  | LANA MINERAL EN ROLLO ISOVER MOD ULTIMATE PROTECT WIRED MAT 4.0 ALU1 E=90 (material) | 75.86 |
| IWIRED4A100 |  | LANA MINERAL EN ROLLO ISOVER MOD ULTIMATE PROTECT WIRED MAT 4.0 ALU1 E=100 (material) | 82.52 |
| IWIRED4A120 |  | LANA MINERAL EN ROLLO ISOVER MOD ULTIMATE PROTECT WIRED MAT 4.0 ALU1 E=120 (material) | 92.13 |

###### 03090302 AISLAMIENTO ELASTOMERO

| Código | Descripción | Precio |
|---|---|---|
| IFLEXIVERD102 | FLEXIVER D 102 mm (material) | 0 |
| IFLEXIVERD127 | FLEXIVER D 127 mm (material) | 0 |
| IFLEXIVERD152 | FLEXIVER D 152 mm (material) | 0 |
| IFLEXIVERD160 | FLEXIVER D 160 mm (material) | 0 |
| IFLEXIVERD203 | FLEXIVER D 203 mm (material) | 0 |
| IFLEXIVERD254 | FLEXIVER D 254 mm (material) | 0 |
| IFLEXIVERD305 | FLEXIVER D 305 mm (material) | 0 |
| IFLEXIVERD315 | FLEXIVER D 315 mm (material) | 0 |
| IFLEXIVERD356 | FLEXIVER D 356 mm (material) | 0 |
| IFLEXIVERD406 | FLEXIVER D 406 mm (material) | 0 |
| IFLEXIVERCL102 | FLEXIVER CLIMA 102 mm (material) | 0 |
| IFLEXIVERCL127 | FLEXIVER CLIMA 127 mm (material) | 0 |
| IFLEXIVERCL152 | FLEXIVER CLIMA 152 mm (material) | 0 |
| IFLEXIVERCL160 | FLEXIVER CLIMA 160 mm (material) | 0 |
| IFLEXIVERCL203 | FLEXIVER CLIMA 203 mm (material) | 0 |
| IFLEXIVERCL254 | FLEXIVER CLIMA 254 mm (material) | 0 |
| IFLEXIVERCL305 | FLEXIVER CLIMA 305 mm (material) | 0 |
| IFLEXIVERCL315 | FLEXIVER CLIMA 315 mm (material) | 0 |
| IFLEXIVERCL356 | FLEXIVER CLIMA 356 mm (material) | 0 |
| IFLEXIVERCL406 | FLEXIVER CLIMA 406 mm (material) | 0 |
| ARADU09MMEAL | MANTA ELASTOMERICA ARMAFLEX DUCT ALU ADH 9 (material) | 13.54 |
| ARADU13MMEAL | MANTA ELASTOMERICA ARMAFLEX DUCT ALU ADH 13 (material) | 16.66 |
| ARADU19MMEAL | MANTA ELASTOMERICA ARMAFLEX DUCT ALU ADH 19 (material) | 19.79 |
| ARADU25MMEAL | MANTA ELASTOMERICA ARMAFLEX DUCT ALU ADH 25 (material) | 24.99 |
| ARADU32MMEAL | MANTA ELASTOMERICA ARMAFLEX DUCT ALU ADH 32 (material) | 31.26 |
| ARADU09MMEAP | MANTA ELASTOMERICA ARMAFLEX DUCT PLUS ADH 9 (material) | 12.5 |
| ARADU13MMEAP | MANTA ELASTOMERICA ARMAFLEX DUCT PLUS ADH 13 (material) | 15.63 |
| ARADU19MMEAP | MANTA ELASTOMERICA ARMAFLEX DUCT PLUS ADH 19 (material) | 18.75 |
| ARADU25MMEAP | MANTA ELASTOMERICA ARMAFLEX DUCT PLUS ADH 25 (material) | 23.96 |
| ARADU32MMEAP | MANTA ELASTOMERICA ARMAFLEX DUCT PLUS ADH 32 (material) | 30.21 |

###### 03090303 ACCESORIOS

| Código | Ud | Descripción | Precio |
|---|---|---|---|
| ICINSTAR75 |  | CINTA CLIMAVER STAR 75 mm x 50 m (material) | 137.92 |
| IPERFIVERL |  | PERFIL ALUMINIO EXTRUSIONADO PERFIVER L (material) | 4.37 |
| IPERFIVERH |  | PERFIL ALUMINIO EXTRUSIONADO PERFIVER H (material) | 9.74 |
| ISCREW60 | u | TORNILLO HELICOIDAL ISOVER MOD FIRE PROTECT SCREW 60 (material) | 0.4 |
| ISCREW80 | u | TORNILLO HELICOIDAL ISOVER MOD FIRE PROTECT SCREW 80 (material) | 0.44 |
| ISCREW120 | u | TORNILLO HELICOIDAL ISOVER MOD FIRE PROTECT SCREW 120 (material) | 0.56 |
| ISCREW140 | u | TORNILLO HELICOIDAL ISOVER MOD FIRE PROTECT SCREW 140 (material) | 0.74 |
| ISCREW160 | u | TORNILLO HELICOIDAL ISOVER MOD FIRE PROTECT SCREW 160 (material) | 0.71 |
| ISCREW180 | u | TORNILLO HELICOIDAL ISOVER MOD FIRE PROTECT SCREW 180 (material) | 0.81 |
| ISCREW200 | u | TORNILLO HELICOIDAL ISOVER MOD FIRE PROTECT SCREW 200 (material) | 0.93 |
| ICINTAUPROT | ml | CINTA ALUMINIO NEGRO 90mm U-PROTECT BLACK ALU (material) | 172.15 |
| ICINTACN | ml | CINTA RESINA ACRILICA ISOVER CLIMAVER NETO 55m ancho=63mm (material) | 29.94 |
| ARACHPSATAPES30 | ml | CINTA AUTOADHESIVA ARMAFLEX DUCT AL 30x25m (material) | 19.79 |
| ARACHPSATAPES50 | ml | CINTA AUTOADHESIVA ARMAFLEX DUCT AL 50x50m (material) | 63.75 |
| ARELTAPEBK | ml | CINTA AUTOADHESIVA ARMAFLEX DUCT PLUS 50x15m (material) | 9 |
| ARELTAPE30BK | ml | CINTA AUTOADHESIVA ARMAFLEX DUCT PLUS 50x30m (material) | 16.66 |
| ARBLADESPCSI | u | HOJAS REPUESTO PAQUETES 60 CUCHILLAS (material) | 62.3 |
| ARCERAMICKNIFE | u | CUCHILLO HOJA CERÁMICA 10cm MANGO GOMA 9cm (material) | 28.39 |
| ARCUTTINGSET | u | JUEGO CUCHILLOS (3 CUCHILLOS+PIEDRA AFILADORA) (material) | 31.25 |
| ARGLUEBRUSH11MM | u | PINCEL 11mm Ø PARA APLICADOR ADHESIVO 5x4 (material) | 0 |
| ARGLUEBRUSH17MM | u | PINCEL 17mm Ø PARA APLICADOR ADHESIVO 5x5 (material) | 0 |
| ARGLUEMASTERB |  | APLICADOR ADHESIVO ARMAFLEX GLUEMASTER (material) | 44.28 |
| ARSLITTER |  | CUCHILLO CORTADOR (material) | 21.92 |
| ARAHU70010 |  | ADHESIVO ARMAFLEX ULTIMA 700 1l (material) | 35.7 |
| ARAHU85007 |  | ADHESIVO ARMAFLEX ULTIMA RS850 0,75l (material) | 34 |
| ARAHUSF9908 |  | ADHESIVO ARMAFLEX ULTIMASF990 0,80l (material) | 41.65 |
| ARADH520025I |  | ADHESIVO ARMAFLEX 520 ENVASE 0,25l (material) | 5.05 |
| ARADH52010I |  | ADHESIVO ARMAFLEX 520 ENVASE 1l (material) | 14.82 |
| ARADH52050I |  | ADHESIVO ARMAFLEX 520 ENVASE 5l (material) | 67.22 |
| ARADHHT625025 |  | ADHESIVO ARMAFLEX HT625 ENVASE 0,25l (material) | 18.23 |
| ARADHHT62505 |  | ADHESIVO ARMAFLEX HT625 ENVASE 0,50l (material) | 24.75 |
| ARADHHT62510 |  | ADHESIVO ARMAFLEX HT625 ENVASE 1l (material) | 36.24 |
| ARADHRS85007 |  | ADHESIVO ARMAFLEX RS850 0,75l (material) | 32.73 |
| ARADHSF99008 |  | ADHESIVO ARMAFLEX SF990 0,80l (material) | 39.95 |
| ARCLEANER10 |  | DISOLVENTE PARA ADHESIVOS ARMAFLEX 520 Y 625 (material) | 14.99 |
| ARFINISHBE10I |  | PINTURA PROTECTORA ARMAFLEX COLOR AZUL 1KG (material) | 30.08 |
| ARFINISHGY10I |  | PINTURA PROTECTORA ARMAFLEX COLOR GRIS 1KG (material) | 30.08 |
| ARFINISHRE10I |  | PINTURA PROTECTORA ARMAFLEX COLOR TEJA 1KG (material) | 30.08 |
| ARFINISHWH10I |  | PINTURA PROTECTORA ARMAFLEX COLOR BLANCO 1KG (material) | 30.08 |
| ARGLUEBRUSH11 | u | PINCEL 11 Ø PARA APLICADOR ADHESIVO 5x4 (material) | 12.5 |
| ARGLUEBRUSH17 | u | PINCEL 17 Ø PARA APLICADOR ADHESIVO 5x5 (material) | 15.39 |

##### 030904 BOMBAS DE CONDENSADO

| Código | Descripción | Precio |
|---|---|---|
| SIBCMF2S | BOMBA CONDENSADO SICCOM MINI FLOWATCH 2 SILENCE (material) | 74.38 |
| SIBCMF2 | BOMBA CONDENSADO SICCOM MINI FLOWATCH 2 (material) | 72.19 |
| SIBCMF0 | BOMBA CONDENSADO SICCOM MOD. MINI FLOWATCH (material) | 59.06 |
| SIBCFL | BOMBA CONDENSADO SICCOM MOD. FLOWITA (material) | 54.69 |
| SIBCET12 | BOMBA CONDENSADO SICCOM MOD. TANK+ 1.3 (material) | 76.13 |
| SIBCFV | BOMBA CONDENSADO SICCOM FLOWATCH VISION (material) | 83.13 |

##### 030905 SILICONA Y MASILLAS

| Código | Descripción | Precio |
|---|---|---|
| GSINTEXM35 | CARTUCHO 300ml SELLADOR POLIMERO ADHESIVO GRIS SINTEX MS-35 QUILOSA (material) | 5.11 |
| GSINTEXAC41 | CARTUCHO 300ml SELLADOR ACRILICO GRIS SINTEX FIRE STOP QUILOSA EI240 (material) | 6.59 |
| GSINTEXAC47 | CARTUCHO 300ml SELLADOR ACRILICO GRIS SINTEX AC-47 QUILOSA (material) | 1.95 |
| GPISTEXTR | PISTOLA PRODUCTO DIFICIL EXTRUCCION QUILOSA (material) | 12.54 |
| GCANUCARTU | CANULA CARTUCHO QUILOSA (material) | 0.09 |
| GADHEPVCU | ADHESIVO SOLDADOR PVC- U SINTEX QUILOSA (material) | 0 |
| GSPRAYZINCM | PINTURA AEROSOL SPRAY 400ml ZINC MATE (material) | 5.29 |
| GCINTCAR18X45 | CINTA CARROCERO QUILOSA 48 mm X 45 mm (material) | 2.4 |
| GCINTCAR24X45 | CINTA CARROCERO QUILOSA 24 mm X 45 mm (material) | 1.21 |
| GDISLIMPVC | DISOLVENTE LIMPIADOR PVC SINTEX QUILOSA (material) | 0 |
| GAKLETR | CARTUCHO 300ml SELLADOR ACRILICO AKLESIL TRANSPARENTE (material) | 2.85 |
| GAKLEB | CARTUCHO 300ml SELLADOR ACRILICO AKLESIL BLANCO (material) | 2.85 |
| GESPPRO45 | CARTUCHO 300ml ESPUMA POLIURETANO ORBAFOAM PRO 45 (material) | 6.64 |
| GSAC | CARTUCHO SELLADOR ACRÍLICO GRIS QUILOSA MOD. SAC 300ml (material) | 6.52 |
| GJC106 | CARTUCHO SELLADOR ACRÍLICO REFRACTARIO QUILOSA MOD. SINTEX FIRE STOP 300ml (material) | 1.64 |

##### 030906 KITS MONTAJE

###### 03090601 GEOMETRIA RECTANGULAR

**KITMONPIB400** u KIT montaje CONAIRE PIB VENT L=400
Precio: 1.48
Kit de accesorios para montaje de conductos rectangulares CONAIRE con unión tipo PIB, estimación de la parte proporcional de artículos necesarios en obras desde 1 m2 hasta 50 m2, las cuáles podrán variar dependiendo de la cantidad de figuras y secciones de los conductos.

| Código | Ud | Descripción | Rendimiento | Precio | Importe |
|---|---|---|---|---|---|
| GTM8 | u | TUERCA HEXAGONAL ZINCADA DIN 934 M8 (material) | 1.33 | 0.02 | 0.03 |
| GALM8 | u | TACO EXPANSIÓN LATÓN ROSCA INTERIOR M8X28 | 0.4 | 0.06 | 0.02 |
| GVRM8 | u | VARILLA ROSCADA ZINCADA M8X1000 | 0.7 | 0.83 | 0.58 |
| GPS102 | u | PERFIL SOPORTE CONAIRE MOD PS10 E=1 (material) | 0.35 | 2.43 | 0.85 |
|  |  | Total |  |  | 1.48 |

**KITMONPIB700** u KIT montaje CONAIRE PIB VENT L=700
Precio: 1.15
Kit de accesorios para montaje de conductos rectangulares CONAIRE con unión tipo PIB, estimación de la parte proporcional de artículos necesarios en obras desde 51 m2 hasta 150 m2, las cuáles podrán variar dependiendo de la cantidad de figuras y secciones de los conductos.

| Código | Ud | Descripción | Rendimiento | Precio | Importe |
|---|---|---|---|---|---|
| GTM8 | u | TUERCA HEXAGONAL ZINCADA DIN 934 M8 | 0.95 | 0.02 | 0.02 |
| GALM8 | u | TACO EXPANSIÓN LATÓN ROSCA INTERIOR M8X28 | 0.95 | 0.06 | 0.06 |
| GVRM8 | u | VARILLA ROSCADA ZINCADA M8X1000 | 0.35 | 0.83 | 0.29 |
| GPS102 | u | PERFIL SOPORTE CONAIRE MOD PS10 E=1 | 0.32 | 2.43 | 0.78 |
|  |  | Total |  |  | 1.15 |

**KITMONPIB1000** u KIT montaje CONAIRE PIB VENT L=1000
Precio: 1.02
Kit de accesorios para montaje de conductos rectangulares CONAIRE con unión tipo PIB, estimación de la parte proporcional de artículos necesarios en obras desde 151 m2 hasta 500 m2, las cuáles podrán variar dependiendo de la cantidad de figuras y secciones de los conductos.

| Código | Ud | Descripción | Rendimiento | Precio | Importe |
|---|---|---|---|---|---|
| GTM8 | u | TUERCA HEXAGONAL ZINCADA DIN 934 M8 | 0.7 | 0.02 | 0.01 |
| GALM8 | u | TACO EXPANSIÓN LATÓN ROSCA INTERIOR M8X28 | 0.7 | 0.06 | 0.04 |
| GVRM8 | u | VARILLA ROSCADA ZINCADA M8X1000 | 0.33 | 0.83 | 0.27 |
| GPS102 | u | PERFIL SOPORTE CONAIRE MOD PS10 E=1 | 0.29 | 2.43 | 0.70 |
|  |  | Total |  |  | 1.02 |

**KITMONPIB1200** u KIT montaje CONAIRE PIB VENT L=1200
Precio: 0.98
Kit de accesorios para montaje de conductos rectangulares CONAIRE con unión tipo PIB, estimación de la parte proporcional de artículos necesarios en obras desde 501 m2 hasta 1000 m2, las cuáles podrán variar dependiendo de la cantidad de figuras y secciones de los conductos.

| Código | Ud | Descripción | Rendimiento | Precio | Importe |
|---|---|---|---|---|---|
| GTM8 | u | TUERCA HEXAGONAL ZINCADA DIN 934 M8 | 0.47 | 0.02 | 0.01 |
| GALM8 | u | TACO EXPANSIÓN LATÓN ROSCA INTERIOR M8X28 | 0.47 | 0.06 | 0.03 |
| GVRM8 | u | VARILLA ROSCADA ZINCADA M8X1000 | 0.25 | 0.83 | 0.21 |
| GPS102 | u | PERFIL SOPORTE CONAIRE MOD PS10 E=1 | 0.3 | 2.43 | 0.73 |
|  |  | Total |  |  | 0.98 |

**KITMONPIBF400** u KIT montaje CONAIRE PIB FIRE L=400
Precio: 1.91
Kit de accesorios para montaje de conductos rectangulares CONAIRE FIRE-MS, estimación de parte proporcional de artículos necesarios en obras desde 1 m2 hasta 50 m2, las cuáles podrán variar dependiendo de la cantidad de figuras y secciones de los conductos

| Código | Ud | Descripción | Rendimiento | Precio | Importe |
|---|---|---|---|---|---|
| GTM8 | u | TUERCA HEXAGONAL ZINCADA DIN 934 M8 | 1.33 | 0.02 | 0.03 |
| GALM8 | u | TACO EXPANSIÓN LATÓN ROSCA INTERIOR M8X28 | 1.33 | 0.06 | 0.08 |
| GVRM8 | u | VARILLA ROSCADA ZINCADA M8X1000 | 0.42 | 0.83 | 0.35 |
| GLDBST41212 | u | CARRIL PERFORADO "U" LDBST 41/21/2.0 L=4m | 0.35 | 4.15 | 1.45 |
|  |  | Total |  |  | 1.91 |

**KITMONPIBF700** u KIT montaje CONAIRE PIB FIRE L=700
Precio: 1.7
Kit de accesorios para montaje de conductos rectangulares CONAIRE FIRE-MS, estimación de parte proporcional de artículos necesarios en obras desde 51 m2 hasta 150 m2, las cuáles podrán variar dependiendo de la cantidad de figuras y secciones de los conductos

| Código | Ud | Descripción | Rendimiento | Precio | Importe |
|---|---|---|---|---|---|
| GTM8 | u | TUERCA HEXAGONAL ZINCADA DIN 934 M8 | 0.95 | 0.02 | 0.02 |
| GALM8 | u | TACO EXPANSIÓN LATÓN ROSCA INTERIOR M8X28 | 0.95 | 0.06 | 0.06 |
| GVRM8 | u | VARILLA ROSCADA ZINCADA M8X1000 | 0.35 | 0.83 | 0.29 |
| GLDBST41212 | u | CARRIL PERFORADO "U" LDBST 41/21/2.0 L=4m | 0.32 | 4.15 | 1.33 |
|  |  | Total |  |  | 1.7 |

**KITMONPIBF1000** u KIT montaje CONAIRE PIB FIRE L=1000
Precio: 1.52
Kit de accesorios para montaje de conductos rectangulares CONAIRE FIRE-MS, estimación de parte proporcional de artículos necesarios en obras desde 151 m2 hasta 500 m2, las cuáles podrán variar dependiendo de la cantidad de figuras y secciones de los conductos

| Código | Ud | Descripción | Rendimiento | Precio | Importe |
|---|---|---|---|---|---|
| GTM8 | u | TUERCA HEXAGONAL ZINCADA DIN 934 M8 | 0.7 | 0.02 | 0.01 |
| GALM8 | u | TACO EXPANSIÓN LATÓN ROSCA INTERIOR M8X28 | 0.7 | 0.06 | 0.04 |
| GVRM8 | u | VARILLA ROSCADA ZINCADA M8X1000 | 0.33 | 0.83 | 0.27 |
| GLDBST41212 | u | CARRIL PERFORADO "U" LDBST 41/21/2.0 L=4m | 0.29 | 4.15 | 1.20 |
|  |  | Total |  |  | 1.52 |

**KITMONPIBF1200** u KIT montaje CONAIRE PIB FIRE L=1200
Precio: 1.33
Kit de accesorios para montaje de conductos rectangulares CONAIRE FIRE-MS, estimación de parte proporcional de artículos necesarios en obras desde 501 m2 hasta 1000 m2, las cuáles podrán variar dependiendo de la cantidad de figuras y secciones de los conductos

| Código | Ud | Descripción | Rendimiento | Precio | Importe |
|---|---|---|---|---|---|
| GTM8 | u | TUERCA HEXAGONAL ZINCADA DIN 934 M8 | 0.47 | 0.02 | 0.01 |
| GALM8 | u | TACO EXPANSIÓN LATÓN ROSCA INTERIOR M8X28 | 0.47 | 0.06 | 0.03 |
| GVRM8 | u | VARILLA ROSCADA ZINCADA M8X1000 | 0.25 | 0.83 | 0.21 |
| GLDBST41212 | u | CARRIL PERFORADO "U" LDBST 41/21/2.0 L=4m | 0.26 | 4.15 | 1.08 |
|  |  | Total |  |  | 1.33 |

**KITMONPVD400** u KIT montaje CONAIRE PVD VENT L=400
Precio: 1.02
Kit de accesorios para montaje de conductos rectangulares CONAIRE con unión tipo PVD, estimación de la parte proporcional de artículos necesarios en obras desde 1 m2 hasta 50 m2, las cuáles podrán variar dependiendo de la cantidad de figuras y secciones de los conductos.

| Código | Ud | Descripción | Rendimiento | Precio | Importe |
|---|---|---|---|---|---|
| GTM8 | u | TUERCA HEXAGONAL ZINCADA DIN 934 M8 | 0.7 | 0.02 | 0.01 |
| GALM8 | u | TACO EXPANSIÓN LATÓN ROSCA INTERIOR M8X28 | 0.7 | 0.06 | 0.04 |
| GVRM8 | u | VARILLA ROSCADA ZINCADA M8X1000 | 0.33 | 0.83 | 0.27 |
| GPS102 | u | PERFIL SOPORTE CONAIRE MOD PS10 E=1 | 0.29 | 2.43 | 0.70 |
|  |  | Total |  |  | 1.02 |

**KITMONPVD700** u KIT montaje CONAIRE PVD VENT L=700
Precio: 1.02
Kit de accesorios para montaje de conductos rectangulares CONAIRE con unión tipo PVD, estimación de la parte proporcional de artículos necesarios en obras desde 51 m2 hasta 150 m2, las cuáles podrán variar dependiendo de la cantidad de figuras y secciones de los conductos.

| Código | Ud | Descripción | Rendimiento | Precio | Importe |
|---|---|---|---|---|---|
| GTM8 | u | TUERCA HEXAGONAL ZINCADA DIN 934 M8 | 0.7 | 0.02 | 0.01 |
| GALM8 | u | TACO EXPANSIÓN LATÓN ROSCA INTERIOR M8X28 | 0.7 | 0.06 | 0.04 |
| GVRM8 | u | VARILLA ROSCADA ZINCADA M8X1000 | 0.33 | 0.83 | 0.27 |
| GPS102 | u | PERFIL SOPORTE CONAIRE MOD PS10 E=1 | 0.29 | 2.43 | 0.70 |
|  |  | Total |  |  | 1.02 |

**KITMONPVD1000** u KIT montaje CONAIRE PVD VENT L=1000
Precio: 1.02
Kit de accesorios para montaje de conductos rectangulares CONAIRE con unión tipo PVD, estimación de la parte proporcional de artículos necesarios en obras desde 151 m2 hasta 500 m2, las cuáles podrán variar dependiendo de la cantidad de figuras y secciones de los conductos.

| Código | Ud | Descripción | Rendimiento | Precio | Importe |
|---|---|---|---|---|---|
| GTM8 | u | TUERCA HEXAGONAL ZINCADA DIN 934 M8 | 0.7 | 0.02 | 0.01 |
| GALM8 | u | TACO EXPANSIÓN LATÓN ROSCA INTERIOR M8X28 | 0.7 | 0.06 | 0.04 |
| GVRM8 | u | VARILLA ROSCADA ZINCADA M8X1000 | 0.33 | 0.83 | 0.27 |
| GPS102 | u | PERFIL SOPORTE CONAIRE MOD PS10 E=1 | 0.29 | 2.43 | 0.70 |
|  |  | Total |  |  | 1.02 |

**KITMONPVD1200** u KIT montaje CONAIRE PVD VENT L=1200
Precio: 1.02
Kit de accesorios para montaje de conductos rectangulares CONAIRE con unión tipo PVD, estimación de la parte proporcional de artículos necesarios en obras desde 501 m2 hasta 1000 m2, las cuáles podrán variar dependiendo de la cantidad de figuras y secciones de los conductos.

| Código | Ud | Descripción | Rendimiento | Precio | Importe |
|---|---|---|---|---|---|
| GTM8 | u | TUERCA HEXAGONAL ZINCADA DIN 934 M8 | 0.7 | 0.02 | 0.01 |
| GALM8 | u | TACO EXPANSIÓN LATÓN ROSCA INTERIOR M8X28 | 0.7 | 0.06 | 0.04 |
| GVRM8 | u | VARILLA ROSCADA ZINCADA M8X1000 | 0.33 | 0.83 | 0.27 |
| GPS102 | u | PERFIL SOPORTE CONAIRE MOD PS10 E=1 | 0.29 | 2.43 | 0.70 |
|  |  | Total |  |  | 1.02 |

**KITMONPVDF400** u KIT montaje CONAIRE PVD FIRE L=400
Precio: 1.91
Kit de accesorios para montaje de conductos rectangulares CONAIRE FIRE-MS, estimación de parte proporcional de artículos necesarios en obras desde 1 m2 hasta 50 m2, las cuáles podrán variar dependiendo de la cantidad de figuras y secciones de los conductos

| Código | Ud | Descripción | Rendimiento | Precio | Importe |
|---|---|---|---|---|---|
| GTM8 | u | TUERCA HEXAGONAL ZINCADA DIN 934 M8 | 1.33 | 0.02 | 0.03 |
| GALM8 | u | TACO EXPANSIÓN LATÓN ROSCA INTERIOR M8X28 | 1.33 | 0.06 | 0.08 |
| GVRM8 | u | VARILLA ROSCADA ZINCADA M8X1000 | 0.42 | 0.83 | 0.35 |
| GLDBST41212 | u | CARRIL PERFORADO "U" LDBST 41/21/2.0 L=4m | 0.35 | 4.15 | 1.45 |
|  |  | Total |  |  | 1.91 |

**KITMONPVDF700** u KIT montaje CONAIRE PVD FIRE L=700
Precio: 1.7
Kit de accesorios para montaje de conductos rectangulares CONAIRE FIRE-MS, estimación de parte proporcional de artículos necesarios en obras desde 51 m2 hasta 150 m2, las cuáles podrán variar dependiendo de la cantidad de figuras y secciones de los conductos

| Código | Ud | Descripción | Rendimiento | Precio | Importe |
|---|---|---|---|---|---|
| GTM8 | u | TUERCA HEXAGONAL ZINCADA DIN 934 M8 | 0.95 | 0.02 | 0.02 |
| GALM8 | u | TACO EXPANSIÓN LATÓN ROSCA INTERIOR M8X28 | 0.95 | 0.06 | 0.06 |
| GVRM8 | u | VARILLA ROSCADA ZINCADA M8X1000 | 0.35 | 0.83 | 0.29 |
| GLDBST41212 | u | CARRIL PERFORADO "U" LDBST 41/21/2.0 L=4m | 0.32 | 4.15 | 1.33 |
|  |  | Total |  |  | 1.7 |

**KITMONPVDF1000** u KIT montaje CONAIRE PVD FIRE L=1000
Precio: 1.52
Kit de accesorios para montaje de conductos rectangulares CONAIRE FIRE-MS, estimación de parte proporcional de artículos necesarios en obras desde 151 m2 hasta 500 m2, las cuáles podrán variar dependiendo de la cantidad de figuras y secciones de los conductos

| Código | Ud | Descripción | Rendimiento | Precio | Importe |
|---|---|---|---|---|---|
| GTM8 | u | TUERCA HEXAGONAL ZINCADA DIN 934 M8 | 0.7 | 0.02 | 0.01 |
| GALM8 | u | TACO EXPANSIÓN LATÓN ROSCA INTERIOR M8X28 | 0.7 | 0.06 | 0.04 |
| GVRM8 | u | VARILLA ROSCADA ZINCADA M8X1000 | 0.33 | 0.83 | 0.27 |
| GLDBST41212 | u | CARRIL PERFORADO "U" LDBST 41/21/2.0 L=4m | 0.29 | 4.15 | 1.20 |
|  |  | Total |  |  | 1.52 |

**KITMONPVDF1200** u KIT montaje CONAIRE PVD FIRE L=1200
Precio: 1.33
Kit de accesorios para montaje de conductos rectangulares CONAIRE FIRE-MS, estimación de parte proporcional de artículos necesarios en obras desde 501 m2 hasta 1000 m2, las cuáles podrán variar dependiendo de la cantidad de figuras y secciones de los conductos

| Código | Ud | Descripción | Rendimiento | Precio | Importe |
|---|---|---|---|---|---|
| GTM8 | u | TUERCA HEXAGONAL ZINCADA DIN 934 M8 | 0.47 | 0.02 | 0.01 |
| GALM8 | u | TACO EXPANSIÓN LATÓN ROSCA INTERIOR M8X28 | 0.47 | 0.06 | 0.03 |
| GVRM8 | u | VARILLA ROSCADA ZINCADA M8X1000 | 0.25 | 0.83 | 0.21 |
| GLDBST41212 | u | CARRIL PERFORADO "U" LDBST 41/21/2.0 L=4m | 0.26 | 4.15 | 1.08 |
|  |  | Total |  |  | 1.33 |

###### 03090602 GEOMETRIA CIRCULAR

**CKPMC100** u Kit de montaje CONAIRE JG-ST VENT para conducto circular D=100mm
Precio: 0.62
Kit de acesorios para montaje CONAIRE para conductos circulares de D=100, estimación de la parte proporcional de artículos necesarios para los tramos rectos en obras mayores de 10 ml, las cuáles podrán variar dependiendo de la cantidad de figuras y secciones de los conductos

| Código | Ud | Descripción | Rendimiento | Precio | Importe |
|---|---|---|---|---|---|
| GALM8 | u | TACO EXPANSIÓN LATÓN ROSCA INTERIOR M8X28 | 0.4 | 0.06 | 0.02 |
| CABME001 | u | ABRAZADERA M8 ESTANDAR STV-AM8- 100 | 0.4 | 0.99 | 0.40 |
| GVRM8 | u | VARILLA ROSCADA ZINCADA M8X1000 | 0.2 | 0.83 | 0.17 |
| G942197504N | u | TORNILLO HEXAGONAL BROCA 4,2X19 (material) | 1.333 | 0.02 | 0.03 |
|  |  | Total |  |  | 0.62 |

**CKPMC125** u Kit de montaje CONAIRE JG-ST VENT para conducto circular D=125mm
Precio: 0.68
Kit de acesorios para montaje CONAIRE para conductos circulares de D=125, estimación de la parte proporcional de artículos necesarios para los tramos rectos en obras mayores de 10 ml, las cuáles podrán variar dependiendo de la cantidad de figuras y secciones de los conductos

| Código | Ud | Descripción | Rendimiento | Precio | Importe |
|---|---|---|---|---|---|
| GALM8 | u | TACO EXPANSIÓN LATÓN ROSCA INTERIOR M8X28 | 0.4 | 0.06 | 0.02 |
| CABME002 | u | ABRAZADERA M8 ESTANDAR STV-AM8- 125 | 0.4 | 1.16 | 0.46 |
| GVRM8 | u | VARILLA ROSCADA ZINCADA M8X1000 | 0.2 | 0.83 | 0.17 |
| G942197504N | u | TORNILLO HEXAGONAL BROCA 4,2X19 | 1.333 | 0.02 | 0.03 |
|  |  | Total |  |  | 0.68 |

**CKPMC150** u Kit de montaje CONAIRE JG-ST VENT para conducto circular D=150mm
Precio: 0.89
Kit de acesorios para montaje CONAIRE para conductos circulares de D=150, estimación de la parte proporcional de artículos necesarios para los tramos rectos en obras mayores de 10 ml, las cuáles podrán variar dependiendo de la cantidad de figuras y secciones de los conductos

| Código | Ud | Descripción | Rendimiento | Precio | Importe |
|---|---|---|---|---|---|
| GALM8 | u | TACO EXPANSIÓN LATÓN ROSCA INTERIOR M8X28 | 0.4 | 0.06 | 0.02 |
| CABME003 | u | ABRAZADERA M8 ESTANDAR STV-AM8- 150 | 0.4 | 1.68 | 0.67 |
| GVRM8 | u | VARILLA ROSCADA ZINCADA M8X1000 | 0.2 | 0.83 | 0.17 |
| G942197504N | u | TORNILLO HEXAGONAL BROCA 4,2X19 | 1.333 | 0.02 | 0.03 |
|  |  | Total |  |  | 0.89 |

**CKPMC200** u Kit de montaje CONAIRE JG-ST VENT para conducto circular D=200mm
Precio: 1.2
Kit de acesorios para montaje CONAIRE para conductos circulares de D=200, estimación de la parte proporcional de artículos necesarios para los tramos rectos en obras mayores de 10 ml, las cuáles podrán variar dependiendo de la cantidad de figuras y secciones de los conductos

| Código | Ud | Descripción | Rendimiento | Precio | Importe |
|---|---|---|---|---|---|
| GALM8 | u | TACO EXPANSIÓN LATÓN ROSCA INTERIOR M8X28 | 0.4 | 0.06 | 0.02 |
| CABME004 | u | ABRAZADERA M8 ESTANDAR STV-AM8- 200 | 0.4 | 2.45 | 0.98 |
| GVRM8 | u | VARILLA ROSCADA ZINCADA M8X1000 | 0.2 | 0.83 | 0.17 |
| G942197504N | u | TORNILLO HEXAGONAL BROCA 4,2X19 | 1.333 | 0.02 | 0.03 |
|  |  | Total |  |  | 1.2 |

**CKPMC250** u Kit de montaje CONAIRE JG-ST VENT para conducto circular D=250mm
Precio: 1.82
Kit de acesorios para montaje CONAIRE para conductos circulares de D=250, estimación de la parte proporcional de artículos necesarios para los tramos rectos en obras mayores de 10 ml, las cuáles podrán variar dependiendo de la cantidad de figuras y secciones de los conductos

| Código | Ud | Descripción | Rendimiento | Precio | Importe |
|---|---|---|---|---|---|
| GALM8 | u | TACO EXPANSIÓN LATÓN ROSCA INTERIOR M8X28 | 0.4 | 0.06 | 0.02 |
| CABME005 | u | ABRAZADERA M8 ESTANDAR STV-AM8- 250 | 0.4 | 3.99 | 1.60 |
| GVRM8 | u | VARILLA ROSCADA ZINCADA M8X1000 | 0.2 | 0.83 | 0.17 |
| G942197504N | u | TORNILLO HEXAGONAL BROCA 4,2X19 | 1.333 | 0.02 | 0.03 |
|  |  | Total |  |  | 1.82 |

**CKPMC300** u Kit de montaje CONAIRE JG-ST VENT para conducto circular D=300mm
Precio: 1.9
Kit de acesorios para montaje CONAIRE para conductos circulares de D=300, estimación de la parte proporcional de artículos necesarios para los tramos rectos en obras mayores de 10 ml, las cuáles podrán variar dependiendo de la cantidad de figuras y secciones de los conductos

| Código | Ud | Descripción | Rendimiento | Precio | Importe |
|---|---|---|---|---|---|
| GALM8 | u | TACO EXPANSIÓN LATÓN ROSCA INTERIOR M8X28 | 0.4 | 0.06 | 0.02 |
| CABME006 | u | ABRAZADERA M8 ESTANDAR STV-AM8- 300 | 0.4 | 4.21 | 1.68 |
| GVRM8 | u | VARILLA ROSCADA ZINCADA M8X1000 | 0.2 | 0.83 | 0.17 |
| G942197504N | u | TORNILLO HEXAGONAL BROCA 4,2X19 | 1.667 | 0.02 | 0.03 |
|  |  | Total |  |  | 1.9 |

**CKPMC355** u Kit de montaje CONAIRE JG-ST VENT para conducto circular D=355mm
Precio: 3.08
Kit de acesorios para montaje CONAIRE para conductos circulares de D=355, estimación de la parte proporcional de artículos necesarios para los tramos rectos en obras mayores de 10 ml, las cuáles podrán variar dependiendo de la cantidad de figuras y secciones de los conductos

| Código | Ud | Descripción | Rendimiento | Precio | Importe |
|---|---|---|---|---|---|
| GALM8 | u | TACO EXPANSIÓN LATÓN ROSCA INTERIOR M8X28 | 0.4 | 0.06 | 0.02 |
| CABME007 | u | ABRAZADERA M8 ESTANDAR STV-AM8- 355 | 0.4 | 7.16 | 2.86 |
| GVRM8 | u | VARILLA ROSCADA ZINCADA M8X1000 | 0.2 | 0.83 | 0.17 |
| G942197504N | u | TORNILLO HEXAGONAL BROCA 4,2X19 | 1.667 | 0.02 | 0.03 |
|  |  | Total |  |  | 3.08 |

**CKPMC400** u Kit de montaje CONAIRE JG-ST VENT para conducto circular D=400mm
Precio: 3.48
Kit de acesorios para montaje CONAIRE para conductos circulares de D=400, estimación de la parte proporcional de artículos necesarios para los tramos rectos en obras mayores de 10 ml, las cuáles podrán variar dependiendo de la cantidad de figuras y secciones de los conductos

| Código | Ud | Descripción | Rendimiento | Precio | Importe |
|---|---|---|---|---|---|
| GALM8 | u | TACO EXPANSIÓN LATÓN ROSCA INTERIOR M8X28 | 0.4 | 0.06 | 0.02 |
| CABME008 | u | ABRAZADERA M8 ESTANDAR STV-AM8- 400 | 0.4 | 8.16 | 3.26 |
| GVRM8 | u | VARILLA ROSCADA ZINCADA M8X1000 | 0.2 | 0.83 | 0.17 |
| G942197504N | u | TORNILLO HEXAGONAL BROCA 4,2X19 | 1.667 | 0.02 | 0.03 |
|  |  | Total |  |  | 3.48 |

**CKPMC450** u Kit de montaje CONAIRE JG-ST VENT para conducto circular D=450mm
Precio: 4.78
Kit de acesorios para montaje CONAIRE para conductos circulares de D=450, estimación de la parte proporcional de artículos necesarios para los tramos rectos en obras mayores de 10 ml, las cuáles podrán variar dependiendo de la cantidad de figuras y secciones de los conductos

| Código | Ud | Descripción | Rendimiento | Precio | Importe |
|---|---|---|---|---|---|
| GALM8 | u | TACO EXPANSIÓN LATÓN ROSCA INTERIOR M8X28 | 0.4 | 0.06 | 0.02 |
| CABM009 | u | ABRAZADERA ROSCA M8 GALVA SPIRO ST VENT-AM8 CONAIRE 20x1,5 Ø 450 | 0.4 | 11.41 | 4.56 |
| GVRM8 | u | VARILLA ROSCADA ZINCADA M8X1000 | 0.2 | 0.83 | 0.17 |
| G942197504N | u | TORNILLO HEXAGONAL BROCA 4,2X19 | 1.667 | 0.02 | 0.03 |
|  |  | Total |  |  | 4.78 |

**CKPMC500** u Kit de montaje CONAIRE JG-ST VENT para conducto circular D=500mm
Precio: 4.97
Kit de acesorios para montaje CONAIRE para conductos circulares de D=500, estimación de la parte proporcional de artículos necesarios para los tramos rectos en obras mayores de 10 ml, las cuáles podrán variar dependiendo de la cantidad de figuras y secciones de los conductos

| Código | Ud | Descripción | Rendimiento | Precio | Importe |
|---|---|---|---|---|---|
| GALM8 | u | TACO EXPANSIÓN LATÓN ROSCA INTERIOR M8X28 | 0.4 | 0.06 | 0.02 |
| CABM010 | u | ABRAZADERA ROSCA M8 GALVA SPIRO ST VENT-AM8 CONAIRE 20x1,5 Ø 500 | 0.4 | 11.86 | 4.74 |
| GVRM8 | u | VARILLA ROSCADA ZINCADA M8X1000 | 0.2 | 0.83 | 0.17 |
| G942197504N | u | TORNILLO HEXAGONAL BROCA 4,2X19 | 2 | 0.02 | 0.04 |
|  |  | Total |  |  | 4.97 |

**CKPMC560** u Kit de montaje CONAIRE JG-ST VENT para conducto circular D=560mm
Precio: 6.28
Kit de acesorios para montaje CONAIRE para conductos circulares de D=560, estimación de la parte proporcional de artículos necesarios para los tramos rectos en obras mayores de 10 ml, las cuáles podrán variar dependiendo de la cantidad de figuras y secciones de los conductos

| Código | Ud | Descripción | Rendimiento | Precio | Importe |
|---|---|---|---|---|---|
| GALM8 | u | TACO EXPANSIÓN LATÓN ROSCA INTERIOR M8X28 | 0.4 | 0.06 | 0.02 |
| CABM011 | u | ABRAZADERA ROSCA M8 GALVA SPIRO ST VENT-AM8 CONAIRE 30x2 Ø 560 | 0.4 | 15.12 | 6.05 |
| GVRM8 | u | VARILLA ROSCADA ZINCADA M8X1000 | 0.2 | 0.83 | 0.17 |
| G942197504N | u | TORNILLO HEXAGONAL BROCA 4,2X19 | 2 | 0.02 | 0.04 |
|  |  | Total |  |  | 6.28 |

**CKPMC600** u Kit de montaje CONAIRE JG-ST VENT para conducto circular D=600mm
Precio: 6.49
Kit de acesorios para montaje CONAIRE para conductos circulares de D=600, estimación de la parte proporcional de artículos necesarios para los tramos rectos en obras mayores de 10 ml, las cuáles podrán variar dependiendo de la cantidad de figuras y secciones de los conductos

| Código | Ud | Descripción | Rendimiento | Precio | Importe |
|---|---|---|---|---|---|
| GALM8 | u | TACO EXPANSIÓN LATÓN ROSCA INTERIOR M8X28 | 0.4 | 0.06 | 0.02 |
| CABM012 | u | ABRAZADERA ROSCA M8 GALVA SPIRO ST VENT-AM8 CONAIRE 30x2 Ø 600 | 0.4 | 15.66 | 6.26 |
| GVRM8 | u | VARILLA ROSCADA ZINCADA M8X1000 | 0.2 | 0.83 | 0.17 |
| G942197504N | u | TORNILLO HEXAGONAL BROCA 4,2X19 | 2 | 0.02 | 0.04 |
|  |  | Total |  |  | 6.49 |

**CKPMC630** u Kit de montaje CONAIRE JG-ST VENT para conducto circular D=630mm
Precio: 6.66
Kit de acesorios para montaje CONAIRE para conductos circulares de D=630, estimación de la parte proporcional de artículos necesarios para los tramos rectos en obras mayores de 10 ml, las cuáles podrán variar dependiendo de la cantidad de figuras y secciones de los conductos

| Código | Ud | Descripción | Rendimiento | Precio | Importe |
|---|---|---|---|---|---|
| GALM8 | u | TACO EXPANSIÓN LATÓN ROSCA INTERIOR M8X28 | 0.4 | 0.06 | 0.02 |
| CABM013 | u | ABRAZADERA ROSCA M8 GALVA SPIRO ST VENT-AM8 CONAIRE 30x2 Ø 630 | 0.4 | 16.07 | 6.43 |
| GVRM8 | u | VARILLA ROSCADA ZINCADA M8X1000 | 0.2 | 0.83 | 0.17 |
| G942197504N | u | TORNILLO HEXAGONAL BROCA 4,2X19 | 2 | 0.02 | 0.04 |
|  |  | Total |  |  | 6.66 |

**CKPMC710** u Kit de montaje CONAIRE JG-ST VENT para conducto circular D=710mm
Precio: 7.09
Kit de acesorios para montaje CONAIRE para conductos circulares de D=710, estimación de la parte proporcional de artículos necesarios para los tramos rectos en obras mayores de 10 ml, las cuáles podrán variar dependiendo de la cantidad de figuras y secciones de los conductos

| Código | Ud | Descripción | Rendimiento | Precio | Importe |
|---|---|---|---|---|---|
| GALM8 | u | TACO EXPANSIÓN LATÓN ROSCA INTERIOR M8X28 | 0.4 | 0.06 | 0.02 |
| CABM014 | u | ABRAZADERA ROSCA M8 GALVA SPIRO ST VENT-AM8 CONAIRE 30x2 Ø 710 | 0.4 | 17.15 | 6.86 |
| GVRM8 | u | VARILLA ROSCADA ZINCADA M8X1000 | 0.2 | 0.83 | 0.17 |
| G942197504N | u | TORNILLO HEXAGONAL BROCA 4,2X19 | 2 | 0.02 | 0.04 |
|  |  | Total |  |  | 7.09 |

**CKPMC800** u Kit de montaje CONAIRE JG-ST VENT para conducto circular D=800mm
Precio: 8.83
Kit de acesorios para montaje CONAIRE para conductos circulares de D=800, estimación de la parte proporcional de artículos necesarios para los tramos rectos en obras mayores de 10 ml, las cuáles podrán variar dependiendo de la cantidad de figuras y secciones de los conductos

| Código | Ud | Descripción | Rendimiento | Precio | Importe |
|---|---|---|---|---|---|
| GALM8 | u | TACO EXPANSIÓN LATÓN ROSCA INTERIOR M8X28 | 0.4 | 0.06 | 0.02 |
| CABM015 | u | ABRAZADERA ROSCA M8 GALVA SPIRO ST VENT-AM8 CONAIRE 30x2 Ø 800 | 0.4 | 21.48 | 8.59 |
| GVRM8 | u | VARILLA ROSCADA ZINCADA M8X1000 | 0.2 | 0.83 | 0.17 |
| G942197504N | u | TORNILLO HEXAGONAL BROCA 4,2X19 | 2.333 | 0.02 | 0.05 |
|  |  | Total |  |  | 8.83 |

**CKPMC900** u Kit de montaje CONAIRE JG-ST VENT para conducto circular D=900mm
Precio: 9.38
Kit de acesorios para montaje CONAIRE para conductos circulares de D=900, estimación de la parte proporcional de artículos necesarios para los tramos rectos en obras mayores de 10 ml, las cuáles podrán variar dependiendo de la cantidad de figuras y secciones de los conductos

| Código | Ud | Descripción | Rendimiento | Precio | Importe |
|---|---|---|---|---|---|
| GALM8 | u | TACO EXPANSIÓN LATÓN ROSCA INTERIOR M8X28 | 0.4 | 0.06 | 0.02 |
| CABM016 | u | ABRAZADERA ROSCA M8 GALVA SPIRO ST VENT-AM8 CONAIRE 30x3 Ø 900 | 0.4 | 22.84 | 9.14 |
| GVRM8 | u | VARILLA ROSCADA ZINCADA M8X1000 | 0.2 | 0.83 | 0.17 |
| G942197504N | u | TORNILLO HEXAGONAL BROCA 4,2X19 | 2.333 | 0.02 | 0.05 |
|  |  | Total |  |  | 9.38 |

**CKPMC1000** u Kit de montaje CONAIRE JG-ST VENT para conducto circular D=1000mm
Precio: 10.23
Kit de acesorios para montaje CONAIRE para conductos circulares de D=1000, estimación de la parte proporcional de artículos necesarios para los tramos rectos en obras mayores de 10 ml, las cuáles podrán variar dependiendo de la cantidad de figuras y secciones de los conductos

| Código | Ud | Descripción | Rendimiento | Precio | Importe |
|---|---|---|---|---|---|
| GALM8 | u | TACO EXPANSIÓN LATÓN ROSCA INTERIOR M8X28 | 0.4 | 0.06 | 0.02 |
| CABM017 | u | ABRAZADERA ROSCA M8 GALVA SPIRO ST VENT-AM8 CONAIRE 30x3 Ø 1000 | 0.4 | 24.97 | 9.99 |
| GVRM8 | u | VARILLA ROSCADA ZINCADA M8X1000 | 0.2 | 0.83 | 0.17 |
| G942197504N | u | TORNILLO HEXAGONAL BROCA 4,2X19 | 2.667 | 0.02 | 0.05 |
|  |  | Total |  |  | 10.23 |

**CKPMC1120** u Kit de montaje CONAIRE JG-ST VENT para conducto circular D=1120mm
Precio: 11.19
Kit de acesorios para montaje CONAIRE para conductos circulares de D=1120, estimación de la parte proporcional de artículos necesarios para los tramos rectos en obras mayores de 10 ml, las cuáles podrán variar dependiendo de la cantidad de figuras y secciones de los conductos

| Código | Ud | Descripción | Rendimiento | Precio | Importe |
|---|---|---|---|---|---|
| GALM8 | u | TACO EXPANSIÓN LATÓN ROSCA INTERIOR M8X28 | 0.4 | 0.06 | 0.02 |
| CABM018 | u | ABRAZADERA ROSCA M8 GALVA SPIRO ST VENT-AM8 CONAIRE 30x3 Ø 1120 | 0.4 | 27.38 | 10.95 |
| GVRM8 | u | VARILLA ROSCADA ZINCADA M8X1000 | 0.2 | 0.83 | 0.17 |
| G942197504N | u | TORNILLO HEXAGONAL BROCA 4,2X19 | 2.667 | 0.02 | 0.05 |
|  |  | Total |  |  | 11.19 |

**CKPMC1250** u Kit de montaje CONAIRE JG-ST VENT para conducto circular D=1250mm
Precio: 11.89
Kit de acesorios para montaje CONAIRE para conductos circulares de D=1250, estimación de la parte proporcional de artículos necesarios para los tramos rectos en obras mayores de 10 ml, las cuáles podrán variar dependiendo de la cantidad de figuras y secciones de los conductos

| Código | Ud | Descripción | Rendimiento | Precio | Importe |
|---|---|---|---|---|---|
| GALM8 | u | TACO EXPANSIÓN LATÓN ROSCA INTERIOR M8X28 | 0.4 | 0.06 | 0.02 |
| CABM019 | u | ABRAZADERA ROSCA M8 GALVA SPIRO ST VENT-AM8 CONAIRE 30x3 Ø 1250 | 0.4 | 29.13 | 11.65 |
| GVRM8 | u | VARILLA ROSCADA ZINCADA M8X1000 | 0.2 | 0.83 | 0.17 |
| G942197504N | u | TORNILLO HEXAGONAL BROCA 4,2X19 | 2.667 | 0.02 | 0.05 |
|  |  | Total |  |  | 11.89 |

##### 030907 KITS PREMONTAJE

**KITPREPIB400** u KIT premontaje CONAIRE PIB VENT L=400
Precio: 2.91
KIT de accesorios para premontaje de conductos rectangulares CONAIRE con unión tipo PIB, estimación de la parte proporcional de artículos necesarios en obras desde 1 m2 hasta 50 m2, las cuáles podrán variar dependiendo de la cantidad de figuras y secciones de los conductos.

| Código | Ud | Descripción | Rendimiento | Precio | Importe |
|---|---|---|---|---|---|
| GTM8 | u | TUERCA HEXAGONAL ZINCADA DIN 934 M8 | 2.66 | 0.02 | 0.05 |
| GER25 | u | ESCUADRA UNIÓN REFORZADA 2P CONAIRE P-25 (material) | 2.66 | 0.66 | 1.76 |
| GPINZA | u | GRAPA CON TORNILLO CONDUCTO CONAIRE MOD. T-25 | 2.66 | 0.31 | 0.82 |
| GJA204 | u | BURLETE ELASTÓMERO ADHESIVADO 20X4mm L=20 ml (material) | 0.73 | 0.34 | 0.25 |
| G825933 | u | TORNILLLO HEXAGONAL ZINCADO M8 (material) | 2.66 | 0.01 | 0.03 |
|  |  | Total |  |  | 2.91 |

**KITPREPIB700** u KIT premontaje CONAIRE PIB VENT L=700
Precio: 2.15
KIT de accesorios para premontaje de conductos rectangulares CONAIRE con unión tipo PIB, estimación de la parte proporcional de artículos necesarios en obras desde 51 m2 hasta 150 m2, las cuáles podrán variar dependiendo de la cantidad de figuras y secciones de los conductos.

| Código | Ud | Descripción | Rendimiento | Precio | Importe |
|---|---|---|---|---|---|
| GER25 | u | ESCUADRA UNIÓN REFORZADA 2P CONAIRE P-25 | 1.9 | 0.66 | 1.25 |
| GPINZA | u | GRAPA CON TORNILLO CONDUCTO CONAIRE MOD. T-25 | 1.9 | 0.31 | 0.59 |
| GJA204 | u | BURLETE ELASTÓMERO ADHESIVADO 20X4mm L=20 ml | 0.73 | 0.34 | 0.25 |
| G825933 | u | TORNILLLO HEXAGONAL ZINCADO M8 | 1.9 | 0.01 | 0.02 |
| GTM8 | u | TUERCA HEXAGONAL ZINCADA DIN 934 M8 | 1.9 | 0.02 | 0.04 |
|  |  | Total |  |  | 2.15 |

**KITPREPIB1000** u KIT premontaje CONAIRE PIB VENT L=1000
Precio: 1.64
KIT de accesorios para premontaje de conductos rectangulares CONAIRE con unión tipo PIB, estimación de la parte proporcional de artículos necesarios en obras desde 151 m2 hasta 500 m2, las cuáles podrán variar dependiendo de la cantidad de figuras y secciones de los conductos.

| Código | Ud | Descripción | Rendimiento | Precio | Importe |
|---|---|---|---|---|---|
| GER25 | u | ESCUADRA UNIÓN REFORZADA 2P CONAIRE P-25 | 1.4 | 0.66 | 0.92 |
| GPINZA | u | GRAPA CON TORNILLO CONDUCTO CONAIRE MOD. T-25 | 1.4 | 0.31 | 0.43 |
| GJA204 | u | BURLETE ELASTÓMERO ADHESIVADO 20X4mm L=20 ml | 0.73 | 0.34 | 0.25 |
| G825933 | u | TORNILLLO HEXAGONAL ZINCADO M8 | 1.4 | 0.01 | 0.01 |
| GTM8 | u | TUERCA HEXAGONAL ZINCADA DIN 934 M8 | 1.4 | 0.02 | 0.03 |
|  |  | Total |  |  | 1.64 |

**KITPREPIB1200** u KIT premontaje CONAIRE PIB VENT L=1200
Precio: 1.35
KIT de accesorios para premontaje de conductos rectangulares CONAIRE con unión tipo PIB, estimación de la parte proporcional de artículos necesarios en obras desde 501 m2 hasta 1000 m2, las cuáles podrán variar dependiendo de la cantidad de figuras y secciones de los conductos.

| Código | Ud | Descripción | Rendimiento | Precio | Importe |
|---|---|---|---|---|---|
| GER25 | u | ESCUADRA UNIÓN REFORZADA 2P CONAIRE P-25 | 0.95 | 0.66 | 0.63 |
| GPINZA | u | GRAPA CON TORNILLO CONDUCTO CONAIRE MOD. T-25 | 1.42 | 0.31 | 0.44 |
| GJA204 | u | BURLETE ELASTÓMERO ADHESIVADO 20X4mm L=20 ml | 0.73 | 0.34 | 0.25 |
| G825933 | u | TORNILLLO HEXAGONAL ZINCADO M8 | 0.95 | 0.01 | 0.01 |
| GTM8 | u | TUERCA HEXAGONAL ZINCADA DIN 934 M8 | 0.95 | 0.02 | 0.02 |
|  |  | Total |  |  | 1.35 |

**KITPREPIBF400** u KIT premontaje CONAIRE PIB FIRE L=400
Precio: 4.88
KIT de accesorios para premontaje de conductos rectangulares CONAIRE PIB FIRE MS, incluye estimación de la parte proporcional de artículos necesarios para el premontaje, en obras desde 1 m2 hasta 50 m2, las cuáles podrán variar dependiendo de la cantidad de figuras y secciones de los conductos.

| Código | Ud | Descripción | Rendimiento | Precio | Importe |
|---|---|---|---|---|---|
| GER25 | u | ESCUADRA UNIÓN REFORZADA 2P CONAIRE P-25 | 2.66 | 0.66 | 1.76 |
| GGP25 | u | GRAPA DE GOLPE CONDUCTO CONAIRE MOD. P-25 (material) | 2.66 | 0.73 | 1.94 |
| GJC184 | u | JUNTA FIBROCERAMICA L=10m (E-600/90) | 0.73 | 1.51 | 1.10 |
| G825933 | u | TORNILLLO HEXAGONAL ZINCADO M8 | 2.66 | 0.01 | 0.03 |
| GTM8 | u | TUERCA HEXAGONAL ZINCADA DIN 934 M8 | 2.66 | 0.02 | 0.05 |
|  |  | Total |  |  | 4.88 |

**KITPREPIBF700** u KIT premontaje CONAIRE PIB FIRE L=700
Precio: 3.8
KIT de accesorios para premontaje de conductos rectangulares CONAIRE PIB FIRE MS, incluye estimación de la parte proporcional de artículos necesarios para el premontaje, en obras desde 51 m2 hasta 150 m2, las cuáles podrán variar dependiendo de la cantidad de figuras y secciones de los conductos.

| Código | Ud | Descripción | Rendimiento | Precio | Importe |
|---|---|---|---|---|---|
| GER25 | u | ESCUADRA UNIÓN REFORZADA 2P CONAIRE P-25 | 1.9 | 0.66 | 1.25 |
| GGP25 | u | GRAPA DE GOLPE CONDUCTO CONAIRE MOD. P-25 | 1.9 | 0.73 | 1.39 |
| GJC184 | u | JUNTA FIBROCERAMICA L=10m (E-600/90) | 0.73 | 1.51 | 1.10 |
| G825933 | u | TORNILLLO HEXAGONAL ZINCADO M8 | 1.9 | 0.01 | 0.02 |
| GTM8 | u | TUERCA HEXAGONAL ZINCADA DIN 934 M8 | 1.9 | 0.02 | 0.04 |
|  |  | Total |  |  | 3.8 |

**KITPREPIBF1000** u KIT premontaje CONAIRE PIB FIRE L=1000
Precio: 3.08
KIT de accesorios para premontaje de conductos rectangulares CONAIRE PIB FIRE MS, incluye estimación de la parte proporcional de artículos necesarios para el premontaje, en obras desde 151 m2 hasta 500 m2, las cuáles podrán variar dependiendo de la cantidad de figuras y secciones de los conductos.

| Código | Ud | Descripción | Rendimiento | Precio | Importe |
|---|---|---|---|---|---|
| GER25 | u | ESCUADRA UNIÓN REFORZADA 2P CONAIRE P-25 | 1.4 | 0.66 | 0.92 |
| GGP25 | u | GRAPA DE GOLPE CONDUCTO CONAIRE MOD. P-25 | 1.4 | 0.73 | 1.02 |
| GJC184 | u | JUNTA FIBROCERAMICA L=10m (E-600/90) | 0.73 | 1.51 | 1.10 |
| G825933 | u | TORNILLLO HEXAGONAL ZINCADO M8 | 1.4 | 0.01 | 0.01 |
| GTM8 | u | TUERCA HEXAGONAL ZINCADA DIN 934 M8 | 1.4 | 0.02 | 0.03 |
|  |  | Total |  |  | 3.08 |

**KITPREPIBF1200** u KIT premontaje CONAIRE PIB FIRE L=1200
Precio: 2.8
KIT de accesorios para premontaje de conductos rectangulares CONAIRE PIB FIRE MS, incluye estimación de la parte proporcional de artículos necesarios para el premontaje, en obras desde 501 m2 hasta 1000 m2, las cuáles podrán variar dependiendo de la cantidad de figuras y secciones de los conductos.

| Código | Ud | Descripción | Rendimiento | Precio | Importe |
|---|---|---|---|---|---|
| GER25 | u | ESCUADRA UNIÓN REFORZADA 2P CONAIRE P-25 | 0.95 | 0.66 | 0.63 |
| GGP25 | u | GRAPA DE GOLPE CONDUCTO CONAIRE MOD. P-25 | 1.42 | 0.73 | 1.04 |
| GJC184 | u | JUNTA FIBROCERAMICA L=10m (E-600/90) | 0.73 | 1.51 | 1.10 |
| G825933 | u | TORNILLLO HEXAGONAL ZINCADO M8 | 0.95 | 0.01 | 0.01 |
| GTM8 | u | TUERCA HEXAGONAL ZINCADA DIN 934 M8 | 0.95 | 0.02 | 0.02 |
|  |  | Total |  |  | 2.8 |

**KITPREPVD400** u KIT premontaje CONAIRE PVD VENT L=400
Precio: 1.16
KIT de accesorios para premontaje de conductos rectangulares CONAIRE con unión tipo PVD, estimación de la parte proporcional de artículos necesarios en obras desde 1 m2 hasta 50 m2, las cuáles podrán variar dependiendo de la cantidad de figuras y secciones de los conductos.

| Código | Ud | Descripción | Rendimiento | Precio | Importe |
|---|---|---|---|---|---|
| GVD06 | ml | PERFIL VAINA CONAIRE MOD. VD06 0,6 L=2m (material) | 0.7 | 1.66 | 1.16 |
|  |  | Total |  |  | 1.16 |

**KITPREPVD700** u KIT premontaje CONAIRE PVD VENT L=700
Precio: 1.15
KIT de accesorios para premontaje de conductos rectangulares CONAIRE con unión tipo PVD, estimación de la parte proporcional de artículos necesarios en obras desde 51 m2 hasta 150 m2, las cuáles podrán variar dependiendo de la cantidad de figuras y secciones de los conductos.

| Código | Ud | Descripción | Rendimiento | Precio | Importe |
|---|---|---|---|---|---|
| GVD06 | ml | PERFIL VAINA CONAIRE MOD. VD06 0,6 L=2m | 0.69 | 1.66 | 1.15 |
|  |  | Total |  |  | 1.15 |

**KITPREPVD1000** u KIT premontaje CONAIRE PVD VENT L=1000
Precio: 1.46
KIT de accesorios para premontaje de conductos rectangulares CONAIRE con unión tipo PVD, estimación de la parte proporcional de artículos necesarios en obras desde 151 m2 hasta 500 m2, las cuáles podrán variar dependiendo de la cantidad de figuras y secciones de los conductos.

| Código | Ud | Descripción | Rendimiento | Precio | Importe |
|---|---|---|---|---|---|
| GVD08 | u | PERFIL VAINA CONAIRE MOD. VD08 0,8 L=2m (material) | 0.68 | 2.15 | 1.46 |
|  |  | Total |  |  | 1.46 |

**KITPREPVD1200** u KIT premontaje CONAIRE PVD VENT L=1200
Precio: 1.44
KIT de accesorios para premontaje de conductos rectangulares CONAIRE con unión tipo PVD, estimación de la parte proporcional de artículos necesarios en obras desde 501 m2 hasta 1000 m2, las cuáles podrán variar dependiendo de la cantidad de figuras y secciones de los conductos.

| Código | Ud | Descripción | Rendimiento | Precio | Importe |
|---|---|---|---|---|---|
| GVD08 | u | PERFIL VAINA CONAIRE MOD. VD08 0,8 L=2m | 0.67 | 2.15 | 1.44 |
|  |  | Total |  |  | 1.44 |

**KITPREPVDF400** u KIT premontaje CONAIRE PVD FIRE L=400
Precio: 1.51
Kit de accesorios para premontaje de conductos rectángulares CONAIRE PVD FIRE MS, incluye estimación de la parte proporcional de artículos necesarios en obras desde 1 m2 hasta 50 m2, las cuáles podrán variar dependiendo de la cantidad de figuras y secciones de los conductos

| Código | Ud | Descripción | Rendimiento | Precio | Importe |
|---|---|---|---|---|---|
| GVD08 | u | PERFIL VAINA CONAIRE MOD. VD08 0,8 L=2m | 0.7 | 2.15 | 1.51 |
|  |  | Total |  |  | 1.51 |

**KITPREPVDF700** u KIT premontaje CONAIRE PVD FIRE L=700
Precio: 1.48
Kit de accesorios para premontaje de conductos rectángulares CONAIRE PVD FIRE MS, incluye estimación de la parte proporcional de artículos necesarios en obras desde 51 m2 hasta 150 m2, las cuáles podrán variar dependiendo de la cantidad de figuras y secciones de los conductos

| Código | Ud | Descripción | Rendimiento | Precio | Importe |
|---|---|---|---|---|---|
| GVD08 | u | PERFIL VAINA CONAIRE MOD. VD08 0,8 L=2m | 0.69 | 2.15 | 1.48 |
|  |  | Total |  |  | 1.48 |

**KITPREPVDF1000** u KIT premontaje CONAIRE PVD FIRE L=1000
Precio: 1.46
Kit de accesorios para premontaje de conductos rectángulares CONAIRE PVD FIRE MS, incluye estimación de la parte proporcional de artículos necesarios en obras desde 151 m2 hasta 500 m2, las cuáles podrán variar dependiendo de la cantidad de figuras y secciones de los conductos

| Código | Ud | Descripción | Rendimiento | Precio | Importe |
|---|---|---|---|---|---|
| GVD08 | u | PERFIL VAINA CONAIRE MOD. VD08 0,8 L=2m | 0.68 | 2.15 | 1.46 |
|  |  | Total |  |  | 1.46 |

**KITPREPVDF1200** u KIT premontaje CONAIRE PVD FIRE L=1200
Precio: 1.44
Kit de accesorios para premontaje de conductos rectángulares CONAIRE PVD FIRE MS, incluye estimación de la parte proporcional de artículos necesarios en obras desde 501 m2 hasta 1000 m2, las cuáles podrán variar dependiendo de la cantidad de figuras y secciones de los conductos

| Código | Ud | Descripción | Rendimiento | Precio | Importe |
|---|---|---|---|---|---|
| GVD08 | u | PERFIL VAINA CONAIRE MOD. VD08 0,8 L=2m | 0.67 | 2.15 | 1.44 |
|  |  | Total |  |  | 1.44 |

#### A-CASALS A-CASALS

| Código | Descripción | Precio |
|---|---|---|
| CAMHTE0001 | VENTILADOR SERIE MONOFÁSICA HTE 35 M4 0,12kW (material) | 891.4 |
| CAMHTE0002 | VENTILADOR SERIE MONOFÁSICA HTE 40 M4 0,18kW (material) | 946.35 |
| CAMHTE0003 | VENTILADOR SERIE MONOFÁSICA HTE 45 M4 0,37kW (material) | 1165.6 |
| CAMHTE0004 | VENTILADOR SERIE MONOFÁSICA HTE 50 M4 0,55kW (material) | 1385.4 |
| CAMHTE0005 | VENTILADOR SERIE MONOFÁSICA HTE 56 M4 0,75kW (material) | 1508.38 |
| CAMHTE0006 | VENTILADOR SERIE MONOFÁSICA HTE 56 M6 0,25kW (material) | 1524.61 |
| CATHTE0001 | VENTILADOR SERIE TRIFÁSICA HTE 35 T4 0,12kW (material) | 872.58 |
| CATHTE0002 | VENTILADOR SERIE TRIFÁSICA HTE 40 T4 0,18kW (material) | 940.83 |
| CATHTE0003 | VENTILADOR SERIE TRIFÁSICA HTE 45 T4 0,37kW (material) | 1121.15 |
| CATHTE0004 | VENTILADOR SERIE TRIFÁSICA HTE 50 T4 0,55kW (material) | 1365.39 |
| CATHTE0005 | VENTILADOR SERIE TRIFÁSICA HTE 56 T4 0,75kW (material) | 1475.07 |
| CATHTE0006 | VENTILADOR SERIE TRIFÁSICA HTE 56 T6 0,25kW (material) | 1483.72 |
| CAMHMTE0001 | VENTILADOR SERIE MONOFÁSICA HMTE 35 M4 0,12kW (material) | 974.26 |
| CAMHMTE0002 | VENTILADOR SERIE MONOFÁSICA HMTE 40 M4 0,25kW (material) | 1166.58 |
| CAMHMTE0003 | VENTILADOR SERIE MONOFÁSICA HMTE 45 M4 0,55kW (material) | 1278.31 |
| CAMHMTE0004 | VENTILADOR SERIE MONOFÁSICA HMTE 63 M6 0,55kW (material) | 1851.49 |
| CATHMTE0001 | VENTILADOR SERIE TRIFÁSICA HMTE 35 T4 0,12kW (material) | 974.26 |
| CATHMTE0002 | VENTILADOR SERIE TRIFÁSICA HMTE 40 T4 0,25kW (material) | 1166.58 |
| CATHMTE0003 | VENTILADOR SERIE TRIFÁSICA HMTE 45 T4 0,55kW (material) | 1278.31 |
| CATHMTE0004 | VENTILADOR SERIE TRIFÁSICA HMTE 56 T4 0,75kW (material) | 1479.5 |
| CATHMTE0005 | VENTILADOR SERIE TRIFÁSICA HMTE 63 T4 1,5kW (material) | 1969.72 |
| CATHMTE0006 | VENTILADOR SERIE TRIFÁSICA HMTE 71 T4 2,2kW (material) | 2006.38 |
| CATHMTE0007 | VENTILADOR SERIE TRIFÁSICA HMTE 80 T4 3kW (material) | 2803.46 |
| CATHMTE0008 | VENTILADOR SERIE TRIFÁSICA HMTE 90 T4 4kW (material) | 2961.93 |
| CATHMTE0009 | VENTILADOR SERIE TRIFÁSICA HMTE 63 T6 0,55kW (material) | 1851.49 |
| CATHMTE0010 | VENTILADOR SERIE TRIFÁSICA HMTE 71 T6 0,75kW (material) | 2049.22 |
| CATHMTE0011 | VENTILADOR SERIE TRIFÁSICA HMTE 80 T6 1,1kW (material) | 2739.1 |
| CATHMTE0012 | VENTILADOR SERIE TRIFÁSICA HMTE 90 T6 1,5kW (material) | 3627.91 |
| CAMHMTM0001 | VENTILADOR SERIE MONOFÁSICA HMTM 35 M4 0,12kW (material) | 993.73 |
| CAMHMTM0002 | VENTILADOR SERIE MONOFÁSICA HMTM 40 M4 0,25kW (material) | 1189.94 |
| CAMHMTM0003 | VENTILADOR SERIE MONOFÁSICA HMTM 45 M4 0,55kW (material) | 1303.84 |
| CAMHMTM0004 | VENTILADOR SERIE MONOFÁSICA HMTM 63 M6 0,55kW (material) | 1888.48 |
| CATHMTM0001 | VENTILADOR SERIE TRIFÁSICA HMTM 35 T4 0,12kW (material) | 993.73 |
| CATHMTM0002 | VENTILADOR SERIE TRIFÁSICA HMTM 40 T4 0,25kW (material) | 1189.94 |
| CATHMTM0003 | VENTILADOR SERIE TRIFÁSICA HMTM 45 T4 0,55kW (material) | 1303.84 |
| CATHMTM0004 | VENTILADOR SERIE TRIFÁSICA HMTM 56 T4 0,75kW (material) | 1509.14 |
| CATHMTM0005 | VENTILADOR SERIE TRIFÁSICA HMTM 63 T4 1,5kW (material) | 2009.09 |
| CATHMTM0006 | VENTILADOR SERIE TRIFÁSICA HMTM 71 T4 2,2kW (material) | 2046.51 |
| CATHMTM0007 | VENTILADOR SERIE TRIFÁSICA HMTM 80 T4 3kW (material) | 2859.49 |
| CATHMTM0008 | VENTILADOR SERIE TRIFÁSICA HMTM 90 T4 4kW (material) | 3021.2 |
| CATHMTM0009 | VENTILADOR SERIE TRIFÁSICA HMTM 63 T6 0,55kW (material) | 1888.48 |
| CATHMTM0010 | VENTILADOR SERIE TRIFÁSICA HMTM 71 T6 0,75kW (material) | 2090.21 |
| CATHMTM0011 | VENTILADOR SERIE TRIFÁSICA HMTM 80 T6 1,1kW (material) | 2793.84 |
| CATHMTM0012 | VENTILADOR SERIE TRIFÁSICA HMTM 90 T6 1,5kW (material) | 3700.49 |
| CAMCTH30001 | VENTILADOR SERIE MONOFÁSICA CTH3 225 M4 0,12kW (material) | 762.36 |
| CAMCTH30002 | VENTILADOR SERIE MONOFÁSICA CTH3 250 M4 0,12kW (material) | 775.77 |
| CAMCTH30003 | VENTILADOR SERIE MONOFÁSICA CTH3 280 M4 0,12kW (material) | 787.67 |
| CAMCTH30004 | VENTILADOR SERIE MONOFÁSICA CTH3 315 M4 0,25KW (material) | 895.08 |
| CAMCTH30005 | VENTILADOR SERIE MONOFÁSICA CTH3 400 M6 0,37KW (material) | 965.5 |
| CATCTH30001 | VENTILADOR SERIE TRIFÁSICA CTH3 225 T4 0,12kW (material) | 740.18 |
| CATCTH30002 | VENTILADOR SERIE TRIFÁSICA CTH3 250 T4 0,12kW (material) | 745.92 |
| CATCTH30003 | VENTILADOR SERIE TRIFÁSICA CTH3 280 T4 0,12kW (material) | 757.38 |
| CATCTH30004 | VENTILADOR SERIE TRIFÁSICA CTH3 315 T4 0,25KW (material) | 860.68 |
| CATCTH30005 | VENTILADOR SERIE TRIFÁSICA CTH3 355 T4 0,55KW (material) | 877.88 |
| CATCTH30006 | VENTILADOR SERIE TRIFÁSICA CTH3 400 T4 0,75KW (material) | 931.86 |
| CATCTH30007 | VENTILADOR SERIE TRIFÁSICA CTH3 450 T4 1,1KW (material) | 1113.14 |
| CATCTH30008 | VENTILADOR SERIE TRIFÁSICA CTH3 500 T4 1,5KW (material) | 1549.16 |
| CATCTH30009 | VENTILADOR SERIE TRIFÁSICA CTH3 560 T4 3KW (material) | 1772.96 |
| CATCTH30010 | VENTILADOR SERIE TRIFÁSICA CTH3 400 T6 0,37KW (material) | 928.39 |
| CATCTH30011 | VENTILADOR SERIE TRIFÁSICA CTH3 450 T6 0,37KW (material) | 1105.14 |
| CATCTH30012 | VENTILADOR SERIE TRIFÁSICA CTH3 500 T6 0,75KW (material) | 1568.74 |
| CATCTH30013 | VENTILADOR SERIE TRIFÁSICA CTH3 560 T6 0,75KW (material) | 1731.32 |
| CATCTH30014 | VENTILADOR SERIE TRIFÁSICA CTH3 630 T6 1,5KW (material) | 1909.14 |
| CATCTH30015 | VENTILADOR SERIE TRIFÁSICA CTH3 710 T6 2,2KW (material) | 2281.13 |
| CATCTH30016 | VENTILADOR SERIE TRIFÁSICA CTH3 800 T6 4KW (material) | 2743.32 |
| CAMCTH3A0001 | VENTILADOR SERIE MONOFÁSICA CTH3-A 225 M4 0,12kW (material) | 773.82 |
| CAMCTH3A0002 | VENTILADOR SERIE MONOFÁSICA CTH3-A 250 M4 0,12kW (material) | 787.45 |
| CAMCTH3A0003 | VENTILADOR SERIE MONOFÁSICA CTH3-A 280 M4 0,12kW (material) | 799.46 |
| CAMCTH3A0004 | VENTILADOR SERIE MONOFÁSICA CTH3-A 315 M4 0,25KW (material) | 908.49 |
| CAMCTH3A0005 | VENTILADOR SERIE MONOFÁSICA CTH3-A 400 M6 0,37KW (material) | 979.99 |
| CATCTH3A0001 | VENTILADOR SERIE TRIFÁSICA CTH3-A 225 T4 0,12kW (material) | 751.33 |
| CATCTH3A0002 | VENTILADOR SERIE TRIFÁSICA CTH3-A 250 T4 0,12kW (material) | 757.06 |
| CATCTH3A0003 | VENTILADOR SERIE TRIFÁSICA CTH3-A 280 T4 0,12kW (material) | 768.74 |
| CATCTH3A0004 | VENTILADOR SERIE TRIFÁSICA CTH3-A 315 T4 0,25KW (material) | 873.55 |
| CATCTH3A0005 | VENTILADOR SERIE TRIFÁSICA CTH3-A 355 T4 0,55KW (material) | 891.08 |
| CATCTH3A0006 | VENTILADOR SERIE TRIFÁSICA CTH3-A 400 T4 0,75KW (material) | 945.81 |
| CATCTH3A0007 | VENTILADOR SERIE TRIFÁSICA CTH3-A 450 T4 1,1KW (material) | 1129.8 |
| CATCTH3A0008 | VENTILADOR SERIE TRIFÁSICA CTH3-A 500 T4 1,5KW (material) | 1572.42 |
| CATCTH3A0009 | VENTILADOR SERIE TRIFÁSICA CTH3-A 560 T4 3KW (material) | 1799.57 |
| CATCTH3A0010 | VENTILADOR SERIE TRIFÁSICA CTH3-A 400 T6 0,37KW (material) | 942.35 |
| CATCTH3A0011 | VENTILADOR SERIE TRIFÁSICA CTH3-A 450 T6 0,37KW (material) | 1121.69 |
| CATCTH3A0012 | VENTILADOR SERIE TRIFÁSICA CTH3-A 500 T6 0,75KW (material) | 1592.32 |
| CATCTH3A0013 | VENTILADOR SERIE TRIFÁSICA CTH3-A 560 T6 0,75KW (material) | 1757.28 |
| CATCTH3A0014 | VENTILADOR SERIE TRIFÁSICA CTH3-A 630 T6 1,5KW (material) | 1937.91 |
| CATCTH3A0015 | VENTILADOR SERIE TRIFÁSICA CTH3-A 710 T6 2,2KW (material) | 2315.31 |
| CATCTH3A0016 | VENTILADOR SERIE TRIFÁSICA CTH3-A 800 T6 4KW (material) | 2784.43 |
| CATCTH3A0017 | VENTILADOR SERIE TRIFÁSICA CTH3-A 900 T6 11kW (material) | 4309.47 |
| CATCTH3A0018 | VENTILADOR SERIE TRIFÁSICA CTH3-A 1000 T8 7,5kW (material) | 4838.84 |
| CATCTH40001 | VENTILADOR SERIE TRIFÁSICA CTH4 315 T4 0,25kW (material) | 960.95 |
| CATCTH40002 | VENTILADOR SERIE TRIFÁSICA CTH4 355 T4 0,55kW (material) | 980.21 |
| CATCTH40003 | VENTILADOR SERIE TRIFÁSICA CTH4 400 T4 0,75kW (material) | 1071.61 |
| CATCTH40004 | VENTILADOR SERIE TRIFÁSICA CTH4 450 T4 1,1kW (material) | 1280.04 |
| CATCTH40005 | VENTILADOR SERIE TRIFÁSICA CTH4 500 T4 1,5kW (material) | 1781.61 |
| CATCTH40006 | VENTILADOR SERIE TRIFÁSICA CTH4 560 T4 3kW (material) | 2038.94 |
| CATCTH40007 | VENTILADOR SERIE TRIFÁSICA CTH4 400 T6 0,37kW (material) | 1076.91 |
| CATCTH40008 | VENTILADOR SERIE TRIFÁSICA CTH4 450 T6 0,37kW (material) | 1281.88 |
| CATCTH40009 | VENTILADOR SERIE TRIFÁSICA CTH4 500 T6 0,75kW (material) | 1819.69 |
| CATCTH40010 | VENTILADOR SERIE TRIFÁSICA CTH4 560 T6 0,75kW (material) | 2008.33 |
| CATCTH40011 | VENTILADOR SERIE TRIFÁSICA CTH4 630 T6 1,5kW (material) | 2252.9 |
| CATCTH40012 | VENTILADOR SERIE TRIFÁSICA CTH4 710 T6 2,2kW (material) | 2691.73 |
| CATCTH40013 | VENTILADOR SERIE TRIFÁSICA CTH4 800 T6 4kW (material) | 3237.1 |
| CAMFOCCETA0001 | VENTILADOR SERIE MONOFÁSICA FOCCETA (material) | 599.24 |
| CAMBTROOF20001 | VENTILADOR SERIE MONOFÁSICA BT ROOF 2 150 SB (material) | 299.3 |
| CAMBTROOF20002 | VENTILADOR SERIE MONOFÁSICA BT ROOF 2 200 SB (material) | 337.37 |
| CAMBTROOF20003 | VENTILADOR SERIE MONOFÁSICA BT ROOF 2 250 SB (material) | 356.84 |
| CAMBTROOF20004 | VENTILADOR SERIE MONOFÁSICA BT ROOF 2 315 SB (material) | 487.4 |
| CAMSB20001 | VENTILADOR SERIE MONOFÁSICA SB-2 160 (material) | 250.3 |
| CAMSB20002 | VENTILADOR SERIE MONOFÁSICA SB-2 200 (material) | 288.37 |
| CAMSB20003 | VENTILADOR SERIE MONOFÁSICA SB-2 250 (material) | 306.11 |
| CAMSB20004 | VENTILADOR SERIE MONOFÁSICA SB-2 280 (material) | 324.72 |
| CAMSB20005 | VENTILADOR SERIE MONOFÁSICA SB-2 315 (material) | 504.16 |
| CAMSB20006 | VENTILADOR SERIE MONOFÁSICA SB-2 355 (material) | 643.81 |
| CAMSB20007 | VENTILADOR SERIE MONOFÁSICA SB-2 400 (material) | 861.98 |
| CAMSBC20001 | VENTILADOR SERIE MONOFÁSICA SBC-2 160 (material) | 250.3 |
| CAMSBC20002 | VENTILADOR SERIE MONOFÁSICA SBC-2 200 (material) | 288.37 |
| CAMSBC20003 | VENTILADOR SERIE MONOFÁSICA SBC-2 250 (material) | 306.11 |
| CAMSBC20004 | VENTILADOR SERIE MONOFÁSICA SBC-2 280 (material) | 324.72 |
| CAMSBC20005 | VENTILADOR SERIE MONOFÁSICA SBC-2 315 (material) | 504.16 |
| CAMSBC20006 | VENTILADOR SERIE MONOFÁSICA SBC-2 355 (material) | 643.81 |
| CAMSBC20007 | VENTILADOR SERIE MONOFÁSICA SBC-2 400 (material) | 861.98 |
| CAMSBFILTER0001 | VENTILADOR SERIE MONOFÁSICA SB FILTER 160 (material) | 450.41 |
| CAMSBFILTER0002 | VENTILADOR SERIE MONOFÁSICA SB FILTER 200 (material) | 518.98 |
| CAMSBFILTER0003 | VENTILADOR SERIE MONOFÁSICA SB FILTER 250 (material) | 550.78 |
| CAMSBFILTER0004 | VENTILADOR SERIE MONOFÁSICA SB FILTER 280 (material) | 584.53 |
| CAMSBFILTER0005 | VENTILADOR SERIE MONOFÁSICA SB FILTER 315 (material) | 907.63 |
| CAMSBFILTER0006 | VENTILADOR SERIE MONOFÁSICA SB FILTER 355 (material) | 1158.79 |
| CAMSBFILTER0007 | VENTILADOR SERIE MONOFÁSICA SB FILTER 400 (material) | 1551.54 |
| CAMSBCFILTER0001 | VENTILADOR SERIE MONOFÁSICA SBC FILTER 160 (material) | 450.41 |
| CAMSBCFILTER0002 | VENTILADOR SERIE MONOFÁSICA SBC FILTER 200 (material) | 518.98 |
| CAMSBCFILTER0003 | VENTILADOR SERIE MONOFÁSICA SBC FILTER 250 (material) | 550.78 |
| CAMSBCFILTER0004 | VENTILADOR SERIE MONOFÁSICA SBC FILTER 280 (material) | 584.53 |
| CAMSBCFILTER0005 | VENTILADOR SERIE MONOFÁSICA SBC FILTER 315 (material) | 907.63 |
| CAMSBCFILTER0006 | VENTILADOR SERIE MONOFÁSICA SBC FILTER 355 (material) | 1158.79 |
| CAMSBCFILTER0007 | VENTILADOR SERIE MONOFÁSICA SBC FILTER 400 (material) | 1551.54 |
| CAMSBEECPLUS0001 | VENTILADOR SERIE MONOFÁSICA SB 200 PLUS EEC (material) | 700.7 |
| CAMSBEECPLUS0002 | VENTILADOR SERIE MONOFÁSICA SB 250 PLUS EEC (material) | 743.54 |
| CAMSBEECPLUS0003 | VENTILADOR SERIE MONOFÁSICA SB 315 PLUS EEC (material) | 1225.2 |
| CAMSBEECPLUS0004 | VENTILADOR SERIE MONOFÁSICA SB 355 PLUS EEC (material) | 1564.2 |
| CAMSBEECPLUS0005 | VENTILADOR SERIE MONOFÁSICA SBC 200 PLUS EEC (material) | 700.7 |
| CAMSBEECPLUS0006 | VENTILADOR SERIE MONOFÁSICA SBC 250 PLUS EEC (material) | 743.54 |
| CAMSBEECPLUS0007 | VENTILADOR SERIE MONOFÁSICA SBC 315 PLUS EEC (material) | 1225.2 |
| CAMSBEECPLUS0008 | VENTILADOR SERIE MONOFÁSICA SBC 355 PLUS EEC (material) | 1564.2 |
| CAMBOXHB0001 | VENTILADOR SERIE MONOFÁSICA BOX HB 45 M4 (A0:6) 0,25kW (material) | 738.99 |
| CAMBOXHB0002 | VENTILADOR SERIE MONOFÁSICA BOX HB 45 M4 (A5:6) 0,18kW (material) | 780.96 |
| CAMBOXHB0003 | VENTILADOR SERIE MONOFÁSICA BOX HB 45 M4 (A5:6) 0,25kW (material) | 804.22 |
| CAMBOXHB0004 | VENTILADOR SERIE MONOFÁSICA BOX HB 45 M4 (A5:6) 0,37kW (material) | 823.26 |
| CAMBOXHB0005 | VENTILADOR SERIE MONOFÁSICA BOX HB 45 M4 (A5:6) 0,55kW (material) | 872.8 |
| CAMBOXHB0006 | VENTILADOR SERIE MONOFÁSICA BOX HB 50 M4 (A0:6) 0,37kW (material) | 797.51 |
| CAMBOXHB0007 | VENTILADOR SERIE MONOFÁSICA BOX HB 50 M4 (A5:6) 0,25kW (material) | 843.81 |
| CAMBOXHB0008 | VENTILADOR SERIE MONOFÁSICA BOX HB 50 M4 (A5:6) 0,37kW (material) | 862.74 |
| CAMBOXHB0009 | VENTILADOR SERIE MONOFÁSICA BOX HB 50 M4 (A5:6) 0,55kW (material) | 912.28 |
| CAMBOXHB0010 | VENTILADOR SERIE MONOFÁSICA BOX HB 50 M4 (A5:6) 0,75kW (material) | 940.18 |
| CAMBOXHB0011 | VENTILADOR SERIE MONOFÁSICA BOX HB 56 M4 (A2:9) 0,37kW (material) | 1037.1 |
| CAMBOXHB0012 | VENTILADOR SERIE MONOFÁSICA BOX HB 56 M4 (A2:9) 0,55kW (material) | 1086.64 |
| CAMBOXHB0013 | VENTILADOR SERIE MONOFÁSICA BOX HB 56 M4 (A2:9) 0,75kW (material) | 1114.55 |
| CAMBOXHB0014 | VENTILADOR SERIE MONOFÁSICA BOX HB 56 M4 (A2:6) 0,37kW (material) | 1012.33 |
| CAMBOXHB0015 | VENTILADOR SERIE MONOFÁSICA BOX HB 56 M4 (A2:6) 0,55kW (material) | 1061.87 |
| CAMBOXHB0016 | VENTILADOR SERIE MONOFÁSICA BOX HB 56 M4 (A2:6) 0,75kW (material) | 1089.78 |
| CAMBOXHB0017 | VENTILADOR SERIE MONOFÁSICA BOX HB 56 M4 (A5:6) 0,37kW (material) | 1023.04 |
| CAMBOXHB0018 | VENTILADOR SERIE MONOFÁSICA BOX HB 56 M4 (A5:6) 0,55kW (material) | 1072.58 |
| CAMBOXHB0019 | VENTILADOR SERIE MONOFÁSICA BOX HB 56 M4 (A5:6) 0,75kW (material) | 1100.38 |
| CAMBOXHB0020 | VENTILADOR SERIE MONOFÁSICA BOX HB 63 M4 (A2:9) 0,37kW (material) | 1073.34 |
| CAMBOXHB0021 | VENTILADOR SERIE MONOFÁSICA BOX HB 63 M4 (A2:9) 0,55kW (material) | 1122.88 |
| CAMBOXHB0022 | VENTILADOR SERIE MONOFÁSICA BOX HB 63 M4 (A2:9) 0,75kW (material) | 1150.79 |
| CAMBOXHB0023 | VENTILADOR SERIE MONOFÁSICA BOX HB 63 M4 (A2:6) 0,37kW (material) | 1048.57 |
| CAMBOXHB0024 | VENTILADOR SERIE MONOFÁSICA BOX HB 63 M4 (A2:6) 0,55kW (material) | 1098.11 |
| CAMBOXHB0025 | VENTILADOR SERIE MONOFÁSICA BOX HB 63 M4 (A2:6) 0,75kW (material) | 1126.02 |
| CAMBOXHB0026 | VENTILADOR SERIE MONOFÁSICA BOX HB 63 M4 (A5:6) 0,37kW (material) | 1059.28 |
| CAMBOXHB0027 | VENTILADOR SERIE MONOFÁSICA BOX HB 63 M4 (A5:6) 0,55kW (material) | 1108.82 |
| CAMBOXHB0028 | VENTILADOR SERIE MONOFÁSICA BOX HB 63 M4 (A5:6) 0,75kW (material) | 1136.62 |
| CAMBOXHB0029 | VENTILADOR SERIE MONOFÁSICA BOX HB 71 M4 (A2:9) 0,75kW (material) | 1371.34 |
| CAMBOXHB0030 | VENTILADOR SERIE MONOFÁSICA BOX HB 71 M4 (A2:6) 0,75kW (material) | 1346.57 |
| CAMBOXHB0031 | VENTILADOR SERIE MONOFÁSICA BOX HB 71 M4 (A5:9) 0,75kW (material) | 1357.28 |
| CAMBOXHB0032 | VENTILADOR SERIE MONOFÁSICA BOX HB 45 M6 (A0:6) 0,12kW (material) | 717.15 |
| CAMBOXHB0033 | VENTILADOR SERIE MONOFÁSICA BOX HB 45 M6 (A5:6) 0,12kW (material) | 782.37 |
| CAMBOXHB0034 | VENTILADOR SERIE MONOFÁSICA BOX HB 50 M6 (A0:6) 0,12kW (material) | 756.73 |
| CAMBOXHB0035 | VENTILADOR SERIE MONOFÁSICA BOX HB 50 M6 (A5:6) 0,12kW (material) | 821.96 |
| CAMBOXHB0036 | VENTILADOR SERIE MONOFÁSICA BOX HB 50 M6 (A5:6) 0,18kW (material) | 852.14 |
| CAMBOXHB0037 | VENTILADOR SERIE MONOFÁSICA BOX HB 56 M6 (A2:9) 0,12kW (material) | 996.32 |
| CAMBOXHB0038 | VENTILADOR SERIE MONOFÁSICA BOX HB 56 M6 (A2:9) 0,18kW (material) | 1026.5 |
| CAMBOXHB0039 | VENTILADOR SERIE MONOFÁSICA BOX HB 56 M6 (A2:9) 0,25kW (material) | 1040.02 |
| CAMBOXHB0040 | VENTILADOR SERIE MONOFÁSICA BOX HB 56 M6 (A2:9) 0,37kW (material) | 1108.28 |
| CAMBOXHB0041 | VENTILADOR SERIE MONOFÁSICA BOX HB 56 M6 (A2:9) 0,55kW (material) | 1143.65 |
| CAMBOXHB0042 | VENTILADOR SERIE MONOFÁSICA BOX HB 56 M6 (A2:6) 0,12kW (material) | 971.55 |
| CAMBOXHB0043 | VENTILADOR SERIE MONOFÁSICA BOX HB 56 M6 (A2:6) 0,18kW (material) | 1001.73 |
| CAMBOXHB0044 | VENTILADOR SERIE MONOFÁSICA BOX HB 56 M6 (A2:6) 0,25kW (material) | 1015.25 |
| CAMBOXHB0045 | VENTILADOR SERIE MONOFÁSICA BOX HB 56 M6 (A2:6) 0,37kW (material) | 1083.51 |
| CAMBOXHB0046 | VENTILADOR SERIE MONOFÁSICA BOX HB 56 M6 (A2:6) 0,55kW (material) | 1118.88 |
| CAMBOXHB0047 | VENTILADOR SERIE MONOFÁSICA BOX HB 56 M6 (A5:6) 0,12kW (material) | 982.15 |
| CAMBOXHB0048 | VENTILADOR SERIE MONOFÁSICA BOX HB 56 M6 (A5:6) 0,18kW (material) | 1012.33 |
| CAMBOXHB0049 | VENTILADOR SERIE MONOFÁSICA BOX HB 56 M6 (A5:6) 0,25kW (material) | 1025.96 |
| CAMBOXHB0050 | VENTILADOR SERIE MONOFÁSICA BOX HB 56 M6 (A5:6) 0,37kW (material) | 1094.21 |
| CAMBOXHB0051 | VENTILADOR SERIE MONOFÁSICA BOX HB 56 M6 (A5:6) 0,55kW (material) | 1129.48 |
| CAMBOXHB0052 | VENTILADOR SERIE MONOFÁSICA BOX HB 63 M6 (A2:9) 0,18kW (material) | 1062.74 |
| CAMBOXHB0053 | VENTILADOR SERIE MONOFÁSICA BOX HB 63 M6 (A2:9) 0,25kW (material) | 1076.37 |
| CAMBOXHB0054 | VENTILADOR SERIE MONOFÁSICA BOX HB 63 M6 (A2:9) 0,37kW (material) | 1144.51 |
| CAMBOXHB0055 | VENTILADOR SERIE MONOFÁSICA BOX HB 63 M6 (A2:9) 0,55kW (material) | 1179.88 |
| CAMBOXHB0056 | VENTILADOR SERIE MONOFÁSICA BOX HB 63 M6 (A2:6) 0,18kW (material) | 1037.97 |
| CAMBOXHB0057 | VENTILADOR SERIE MONOFÁSICA BOX HB 63 M6 (A2:6) 0,25kW (material) | 1051.6 |
| CAMBOXHB0058 | VENTILADOR SERIE MONOFÁSICA BOX HB 63 M6 (A2:6) 0,37kW (material) | 1119.74 |
| CAMBOXHB0059 | VENTILADOR SERIE MONOFÁSICA BOX HB 63 M6 (A2:6) 0,55kW (material) | 1155.11 |
| CAMBOXHB0060 | VENTILADOR SERIE MONOFÁSICA BOX HB 63 M6 (A5:6) 0,18kW (material) | 1048.68 |
| CAMBOXHB0061 | VENTILADOR SERIE MONOFÁSICA BOX HB 63 M6 (A5:6) 0,25kW (material) | 1062.2 |
| CAMBOXHB0062 | VENTILADOR SERIE MONOFÁSICA BOX HB 63 M6 (A5:6) 0,37kW (material) | 1130.45 |
| CAMBOXHB0063 | VENTILADOR SERIE MONOFÁSICA BOX HB 63 M6 (A5:6) 0,55kW (material) | 1165.71 |
| CAMBOXHB0064 | VENTILADOR SERIE MONOFÁSICA BOX HB 71 M6 (A2:9) 0,25kW (material) | 1296.92 |
| CAMBOXHB0065 | VENTILADOR SERIE MONOFÁSICA BOX HB 71 M6 (A2:9) 0,37kW (material) | 1365.17 |
| CAMBOXHB0066 | VENTILADOR SERIE MONOFÁSICA BOX HB 71 M6 (A2:9) 0,55kW (material) | 1400.43 |
| CAMBOXHB0067 | VENTILADOR SERIE MONOFÁSICA BOX HB 71 M6 (A2:6) 0,25kW (material) | 1272.15 |
| CAMBOXHB0068 | VENTILADOR SERIE MONOFÁSICA BOX HB 71 M6 (A2:6) 0,37kW (material) | 1340.4 |
| CAMBOXHB0069 | VENTILADOR SERIE MONOFÁSICA BOX HB 71 M6 (A2:6) 0,55kW (material) | 1375.66 |
| CAMBOXHB0070 | VENTILADOR SERIE MONOFÁSICA BOX HB 71 M6 (A5:6) 0,25kW (material) | 1282.86 |
| CAMBOXHB0071 | VENTILADOR SERIE MONOFÁSICA BOX HB 71 M6 (A5:6) 0,37kW (material) | 1351 |
| CAMBOXHB0072 | VENTILADOR SERIE MONOFÁSICA BOX HB 71 M6 (A5:6) 0,55kW (material) | 1386.37 |
| CATBOXHB0001 | VENTILADOR SERIE TRIFÁSICA BOX HB 45 T4 (A0:6) 0,25kW (material) | 806.82 |
| CATBOXHB0002 | VENTILADOR SERIE TRIFÁSICA BOX HB 45 T4 (A5:6) 0,18kW (material) | 843.92 |
| CATBOXHB0003 | VENTILADOR SERIE TRIFÁSICA BOX HB 45 T4 (A5:6) 0,25kW (material) | 872.04 |
| CATBOXHB0004 | VENTILADOR SERIE TRIFÁSICA BOX HB 45 T4 (A5:6) 0,37kW (material) | 877.12 |
| CATBOXHB0005 | VENTILADOR SERIE TRIFÁSICA BOX HB 45 T4 (A5:6) 0,55kW (material) | 893.46 |
| CATBOXHB0006 | VENTILADOR SERIE TRIFÁSICA BOX HB 50 T4 (A0:6) 0,37kW (material) | 851.38 |
| CATBOXHB0007 | VENTILADOR SERIE TRIFÁSICA BOX HB 50 T4 (A5:6) 0,25kW (material) | 911.52 |
| CATBOXHB0008 | VENTILADOR SERIE TRIFÁSICA BOX HB 50 T4 (A5:6) 0,37kW (material) | 916.6 |
| CATBOXHB0009 | VENTILADOR SERIE TRIFÁSICA BOX HB 50 T4 (A5:6) 0,55kW (material) | 932.94 |
| CATBOXHB0010 | VENTILADOR SERIE TRIFÁSICA BOX HB 50 T4 (A5:6) 0,75kW (material) | 937.48 |
| CATBOXHB0011 | VENTILADOR SERIE TRIFÁSICA BOX HB 56 T4 (A2:9) 0,37kW (material) | 1090.97 |
| CATBOXHB0012 | VENTILADOR SERIE TRIFÁSICA BOX HB 56 T4 (A2:9) 0,55kW (material) | 1107.3 |
| CATBOXHB0013 | VENTILADOR SERIE TRIFÁSICA BOX HB 56 T4 (A2:9) 0,75kW (material) | 1111.85 |
| CATBOXHB0014 | VENTILADOR SERIE TRIFÁSICA BOX HB 56 T4 (A2:9) 1,1kW (material) | 1152.62 |
| CATBOXHB0015 | VENTILADOR SERIE TRIFÁSICA BOX HB 56 T4 (A2:9) 1,5kW (material) | 1194.92 |
| CATBOXHB0016 | VENTILADOR SERIE TRIFÁSICA BOX HB 56 T4 (A2:9) 2,2kW (material) | 1286.1 |
| CATBOXHB0017 | VENTILADOR SERIE TRIFÁSICA BOX HB 56 T4 (A2:6) 0,37kW (material) | 1066.2 |
| CATBOXHB0018 | VENTILADOR SERIE TRIFÁSICA BOX HB 56 T4 (A2:6) 0,55kW (material) | 1082.53 |
| CATBOXHB0019 | VENTILADOR SERIE TRIFÁSICA BOX HB 56 T4 (A2:6) 0,75kW (material) | 1087.08 |
| CATBOXHB0020 | VENTILADOR SERIE TRIFÁSICA BOX HB 56 T4 (A2:6) 1,1kW (material) | 1127.85 |
| CATBOXHB0021 | VENTILADOR SERIE TRIFÁSICA BOX HB 56 T4 (A2:6) 1,5kW (material) | 1170.15 |
| CATBOXHB0022 | VENTILADOR SERIE TRIFÁSICA BOX HB 56 T4 (A2:6) 2,2kW (material) | 1261.33 |
| CATBOXHB0023 | VENTILADOR SERIE TRIFÁSICA BOX HB 56 T4 (A5:6) 0,37kW (material) | 1076.91 |
| CATBOXHB0024 | VENTILADOR SERIE TRIFÁSICA BOX HB 56 T4 (A5:6) 0,55kW (material) | 1093.13 |
| CATBOXHB0025 | VENTILADOR SERIE TRIFÁSICA BOX HB 56 T4 (A5:6) 0,75kW (material) | 1097.78 |
| CATBOXHB0026 | VENTILADOR SERIE TRIFÁSICA BOX HB 56 T4 (A5:6) 1,1kW (material) | 1138.45 |
| CATBOXHB0027 | VENTILADOR SERIE TRIFÁSICA BOX HB 56 T4 (A5:6) 1,5kW (material) | 1180.86 |
| CATBOXHB0028 | VENTILADOR SERIE TRIFÁSICA BOX HB 56 T4 (A5:6) 2,2kW (material) | 1271.93 |
| CATBOXHB0029 | VENTILADOR SERIE TRIFÁSICA BOX HB 63 T4 (A2:9) 0,37kW (material) | 1127.2 |
| CATBOXHB0030 | VENTILADOR SERIE TRIFÁSICA BOX HB 63 T4 (A2:9) 0,55kW (material) | 1143.54 |
| CATBOXHB0031 | VENTILADOR SERIE TRIFÁSICA BOX HB 63 T4 (A2:9) 0,75kW (material) | 1148.19 |
| CATBOXHB0032 | VENTILADOR SERIE TRIFÁSICA BOX HB 63 T4 (A2:9) 1,1kW (material) | 1188.86 |
| CATBOXHB0033 | VENTILADOR SERIE TRIFÁSICA BOX HB 63 T4 (A2:9) 1,5kW (material) | 1231.15 |
| CATBOXHB0034 | VENTILADOR SERIE TRIFÁSICA BOX HB 63 T4 (A2:9) 2,2kW (material) | 1322.34 |
| CATBOXHB0035 | VENTILADOR SERIE TRIFÁSICA BOX HB 63 T4 (A2:9) 3,0kW (material) | 1404.11 |
| CATBOXHB0036 | VENTILADOR SERIE TRIFÁSICA BOX HB 63 T4 (A2:6) 0,37kW (material) | 1102.43 |
| CATBOXHB0037 | VENTILADOR SERIE TRIFÁSICA BOX HB 63 T4 (A2:6) 0,55kW (material) | 1118.77 |
| CATBOXHB0038 | VENTILADOR SERIE TRIFÁSICA BOX HB 63 T4 (A2:6) 0,75kW (material) | 1123.42 |
| CATBOXHB0039 | VENTILADOR SERIE TRIFÁSICA BOX HB 63 T4 (A2:6) 1,1kW (material) | 1164.09 |
| CATBOXHB0040 | VENTILADOR SERIE TRIFÁSICA BOX HB 63 T4 (A2:6) 1,5kW (material) | 1206.38 |
| CATBOXHB0041 | VENTILADOR SERIE TRIFÁSICA BOX HB 63 T4 (A2:6) 2,2kW (material) | 1297.57 |
| CATBOXHB0042 | VENTILADOR SERIE TRIFÁSICA BOX HB 63 T4 (A2:6) 3,0kW (material) | 1379.34 |
| CATBOXHB0043 | VENTILADOR SERIE TRIFÁSICA BOX HB 63 T4 (A5:6) 0,37kW (material) | 1113.14 |
| CATBOXHB0044 | VENTILADOR SERIE TRIFÁSICA BOX HB 63 T4 (A5:6) 0,55kW (material) | 1129.48 |
| CATBOXHB0045 | VENTILADOR SERIE TRIFÁSICA BOX HB 63 T4 (A5:6) 0,75kW (material) | 1134.02 |
| CATBOXHB0046 | VENTILADOR SERIE TRIFÁSICA BOX HB 63 T4 (A5:6) 1,1kW (material) | 1174.8 |
| CATBOXHB0047 | VENTILADOR SERIE TRIFÁSICA BOX HB 63 T4 (A5:6) 1,5kW (material) | 1217.09 |
| CATBOXHB0048 | VENTILADOR SERIE TRIFÁSICA BOX HB 63 T4 (A5:6) 2,2kW (material) | 1308.28 |
| CATBOXHB0049 | VENTILADOR SERIE TRIFÁSICA BOX HB 63 T4 (A5:6) 3,0kW (material) | 1390.05 |
| CATBOXHB0050 | VENTILADOR SERIE TRIFÁSICA BOX HB 71 T4 (A2:9) 0,75kW (material) | 1368.74 |
| CATBOXHB0051 | VENTILADOR SERIE TRIFÁSICA BOX HB 71 T4 (A2:9) 1,1kW (material) | 1409.52 |
| CATBOXHB0052 | VENTILADOR SERIE TRIFÁSICA BOX HB 71 T4 (A2:9) 1,5kW (material) | 1451.81 |
| CATBOXHB0053 | VENTILADOR SERIE TRIFÁSICA BOX HB 71 T4 (A2:9) 2,2kW (material) | 1543 |
| CATBOXHB0054 | VENTILADOR SERIE TRIFÁSICA BOX HB 71 T4 (A2:9) 3,0kW (material) | 1624.77 |
| CATBOXHB0055 | VENTILADOR SERIE TRIFÁSICA BOX HB 71 T4 (A2:9) 4,0kW (material) | 1745.59 |
| CATBOXHB0056 | VENTILADOR SERIE TRIFÁSICA BOX HB 71 T4 (A2:6) 0,75kW (material) | 1343.97 |
| CATBOXHB0057 | VENTILADOR SERIE TRIFÁSICA BOX HB 71 T4 (A2:6) 1,1kW (material) | 1384.64 |
| CATBOXHB0058 | VENTILADOR SERIE TRIFÁSICA BOX HB 71 T4 (A2:6) 1,5kW (material) | 1427.04 |
| CATBOXHB0059 | VENTILADOR SERIE TRIFÁSICA BOX HB 71 T4 (A2:6) 2,2kW (material) | 1518.12 |
| CATBOXHB0060 | VENTILADOR SERIE TRIFÁSICA BOX HB 71 T4 (A2:6) 3,0kW (material) | 1599.89 |
| CATBOXHB0061 | VENTILADOR SERIE TRIFÁSICA BOX HB 71 T4 (A2:6) 4,0kW (material) | 1720.82 |
| CATBOXHB0062 | VENTILADOR SERIE TRIFÁSICA BOX HB 71 T4 (A5:6) 0,75kW (material) | 1354.68 |
| CATBOXHB0063 | VENTILADOR SERIE TRIFÁSICA BOX HB 71 T4 (A5:6) 1,1kW (material) | 1395.35 |
| CATBOXHB0064 | VENTILADOR SERIE TRIFÁSICA BOX HB 71 T4 (A5:6) 1,5kW (material) | 1437.64 |
| CATBOXHB0065 | VENTILADOR SERIE TRIFÁSICA BOX HB 71 T4 (A5:6) 2,2kW (material) | 1528.83 |
| CATBOXHB0066 | VENTILADOR SERIE TRIFÁSICA BOX HB 71 T4 (A5:6) 3,0kW (material) | 1610.6 |
| CATBOXHB0067 | VENTILADOR SERIE TRIFÁSICA BOX HB 71 T4 (A5:6) 4,0kW (material) | 1731.53 |
| CATBOXHB0068 | VENTILADOR SERIE TRIFÁSICA BOX HB 80 T4 (A2:9) 1,1kW (material) | 1460.14 |
| CATBOXHB0069 | VENTILADOR SERIE TRIFÁSICA BOX HB 80 T4 (A2:9) 1,5kW (material) | 1502.54 |
| CATBOXHB0070 | VENTILADOR SERIE TRIFÁSICA BOX HB 80 T4 (A2:9) 2,2kW (material) | 1593.62 |
| CATBOXHB0071 | VENTILADOR SERIE TRIFÁSICA BOX HB 80 T4 (A2:9) 3,0kW (material) | 1675.39 |
| CATBOXHB0072 | VENTILADOR SERIE TRIFÁSICA BOX HB 80 T4 (A2:9) 4,0kW (material) | 1796.32 |
| CATBOXHB0073 | VENTILADOR SERIE TRIFÁSICA BOX HB 80 T4 (A2:9) 5,5kW (material) | 1979.88 |
| CATBOXHB0074 | VENTILADOR SERIE TRIFÁSICA BOX HB 80 T4 (A2:9) 7,5kW (material) | 2137.27 |
| CATBOXHB0075 | VENTILADOR SERIE TRIFÁSICA BOX HB 80 T4 (A2:9) 11,0kW (material) | 2458.84 |
| CATBOXHB0076 | VENTILADOR SERIE TRIFÁSICA BOX HB 80 T4 (A2:6) 1,1kW (material) | 1435.37 |
| CATBOXHB0077 | VENTILADOR SERIE TRIFÁSICA BOX HB 80 T4 (A2:6) 1,5kW (material) | 1477.66 |
| CATBOXHB0078 | VENTILADOR SERIE TRIFÁSICA BOX HB 80 T4 (A2:6) 2,2kW (material) | 1568.85 |
| CATBOXHB0079 | VENTILADOR SERIE TRIFÁSICA BOX HB 80 T4 (A2:6) 3,0kW (material) | 1650.62 |
| CATBOXHB0080 | VENTILADOR SERIE TRIFÁSICA BOX HB 80 T4 (A2:6) 4,0kW (material) | 1771.55 |
| CATBOXHB0081 | VENTILADOR SERIE TRIFÁSICA BOX HB 80 T4 (A2:6) 5,5kW (material) | 1955.11 |
| CATBOXHB0082 | VENTILADOR SERIE TRIFÁSICA BOX HB 80 T4 (A2:6) 7,5kW (material) | 2112.5 |
| CATBOXHB0083 | VENTILADOR SERIE TRIFÁSICA BOX HB 80 T4 (A2:6) 11,0kW (material) | 2434.07 |
| CATBOXHB0084 | VENTILADOR SERIE TRIFÁSICA BOX HB 80 T4 (A5:6) 1,1kW (material) | 1446.08 |
| CATBOXHB0085 | VENTILADOR SERIE TRIFÁSICA BOX HB 80 T4 (A5:6) 1,5kW (material) | 1488.37 |
| CATBOXHB0086 | VENTILADOR SERIE TRIFÁSICA BOX HB 80 T4 (A5:6) 2,2kW (material) | 1579.56 |
| CATBOXHB0087 | VENTILADOR SERIE TRIFÁSICA BOX HB 80 T4 (A5:6) 3,0kW (material) | 1661.33 |
| CATBOXHB0088 | VENTILADOR SERIE TRIFÁSICA BOX HB 80 T4 (A5:6) 4,0kW (material) | 1782.15 |
| CATBOXHB0089 | VENTILADOR SERIE TRIFÁSICA BOX HB 90 T4 (A6:6) 3,0kW (material) | 2699.84 |
| CATBOXHB0090 | VENTILADOR SERIE TRIFÁSICA BOX HB 90 T4 (A6:6) 4,0kW (material) | 2820.77 |
| CATBOXHB0091 | VENTILADOR SERIE TRIFÁSICA BOX HB 90 T4 (A6:6) 5,5kW (material) | 3004.33 |
| CATBOXHB0092 | VENTILADOR SERIE TRIFÁSICA BOX HB 90 T4 (A6:6) 7,5kW (material) | 3161.71 |
| CATBOXHB0093 | VENTILADOR SERIE TRIFÁSICA BOX HB 90 T4 (A6:6) 9,2kW (material) | 3483.29 |
| CATBOXHB0094 | VENTILADOR SERIE TRIFÁSICA BOX HB 90 T4 (A6:6) 11,0kW (material) | 3658.3 |
| CATBOXHB0095 | VENTILADOR SERIE TRIFÁSICA BOX HB 90 T4 (A6:6) 15,0kW (material) | 3856.68 |
| CATBOXHB0096 | VENTILADOR SERIE TRIFÁSICA BOX HB 90 T4 (A6:3) 3,0kW (material) | 2570.47 |
| CATBOXHB0097 | VENTILADOR SERIE TRIFÁSICA BOX HB 90 T4 (A6:3) 4,0kW (material) | 2691.29 |
| CATBOXHB0098 | VENTILADOR SERIE TRIFÁSICA BOX HB 90 T4 (A6:3) 5,5kW (material) | 2874.85 |
| CATBOXHB0099 | VENTILADOR SERIE TRIFÁSICA BOX HB 90 T4 (A6:3) 7,5kW (material) | 3032.24 |
| CATBOXHB0100 | VENTILADOR SERIE TRIFÁSICA BOX HB 90 T4 (A6:3) 9,2kW (material) | 3353.82 |
| CATBOXHB0101 | VENTILADOR SERIE TRIFÁSICA BOX HB 90 T4 (A6:3) 11,0kW (material) | 3528.94 |
| CATBOXHB0102 | VENTILADOR SERIE TRIFÁSICA BOX HB 90 T4 (A6:3) 15,0kW (material) | 3727.21 |
| CATBOXHB0103 | VENTILADOR SERIE TRIFÁSICA BOX HB 100 T4 (A6:6) 5,5kW (material) | 3127.31 |
| CATBOXHB0104 | VENTILADOR SERIE TRIFÁSICA BOX HB 100 T4 (A6:6) 7,5kW (material) | 3284.7 |
| CATBOXHB0105 | VENTILADOR SERIE TRIFÁSICA BOX HB 100 T4 (A6:6) 9,2kW (material) | 3606.28 |
| CATBOXHB0106 | VENTILADOR SERIE TRIFÁSICA BOX HB 100 T4 (A6:6) 11,0kW (material) | 3781.4 |
| CATBOXHB0107 | VENTILADOR SERIE TRIFÁSICA BOX HB 100 T4 (A6:6) 15,0kW (material) | 3979.67 |
| CATBOXHB0108 | VENTILADOR SERIE TRIFÁSICA BOX HB 100 T4 (A6:6) 18,5kW (material) | 4418.72 |
| CATBOXHB0109 | VENTILADOR SERIE TRIFÁSICA BOX HB 100 T4 (A6:6) 22,0kW (material) | 4560.09 |
| CATBOXHB0110 | VENTILADOR SERIE TRIFÁSICA BOX HB 100 T4 (A6:3) 5,5kW (material) | 2997.95 |
| CATBOXHB0111 | VENTILADOR SERIE TRIFÁSICA BOX HB 100 T4 (A6:3) 5,5kW (material) | 3155.22 |
| CATBOXHB0112 | VENTILADOR SERIE TRIFÁSICA BOX HB 100 T4 (A6:3) 7,5kW (material) | 3476.8 |
| CATBOXHB0113 | VENTILADOR SERIE TRIFÁSICA BOX HB 100 T4 (A6:3) 9,2kW (material) | 3651.92 |
| CATBOXHB0114 | VENTILADOR SERIE TRIFÁSICA BOX HB 100 T4 (A6:3) 11,0kW (material) | 3850.19 |
| CATBOXHB0115 | VENTILADOR SERIE TRIFÁSICA BOX HB 100 T4 (A6:3) 15,0kW (material) | 4289.24 |
| CATBOXHB0116 | VENTILADOR SERIE TRIFÁSICA BOX HB 100 T4 (A6:3) 18,5kW (material) | 4430.72 |
| CATBOXHB0117 | VENTILADOR SERIE TRIFÁSICA BOX HB 112 T4 (A6:6) 5,5kW (material) | 4433.32 |
| CATBOXHB0118 | VENTILADOR SERIE TRIFÁSICA BOX HB 112 T4 (A6:6) 7,5kW (material) | 4590.7 |
| CATBOXHB0119 | VENTILADOR SERIE TRIFÁSICA BOX HB 112 T4 (A6:6) 9,2kW (material) | 4912.28 |
| CATBOXHB0120 | VENTILADOR SERIE TRIFÁSICA BOX HB 112 T4 (A6:6) 11,0kW (material) | 5087.4 |
| CATBOXHB0121 | VENTILADOR SERIE TRIFÁSICA BOX HB 112 T4 (A6:6) 15,0kW (material) | 5285.67 |
| CATBOXHB0122 | VENTILADOR SERIE TRIFÁSICA BOX HB 112 T4 (A6:6) 18,5kW (material) | 5724.72 |
| CATBOXHB0123 | VENTILADOR SERIE TRIFÁSICA BOX HB 112 T4 (A6:6) 22,0kW (material) | 5866.09 |
| CATBOXHB0124 | VENTILADOR SERIE TRIFÁSICA BOX HB 112 T4 (A6:6) 30,0kW (material) | 6645.76 |
| CATBOXHB0125 | VENTILADOR SERIE TRIFÁSICA BOX HB 112 T4 (A6:6) 37,0kW (material) | 7353.93 |
| CATBOXHB0126 | VENTILADOR SERIE TRIFÁSICA BOX HB 112 T4 (A6:3) 5,5kW (material) | 4303.95 |
| CATBOXHB0127 | VENTILADOR SERIE TRIFÁSICA BOX HB 112 T4 (A6:3) 7,5kW (material) | 4461.23 |
| CATBOXHB0128 | VENTILADOR SERIE TRIFÁSICA BOX HB 112 T4 (A6:3) 9,2kW (material) | 4782.81 |
| CATBOXHB0129 | VENTILADOR SERIE TRIFÁSICA BOX HB 112 T4 (A6:3) 11,0kW (material) | 4957.93 |
| CATBOXHB0130 | VENTILADOR SERIE TRIFÁSICA BOX HB 112 T4 (A6:3) 15,0kW (material) | 5156.2 |
| CATBOXHB0131 | VENTILADOR SERIE TRIFÁSICA BOX HB 112 T4 (A6:3) 18,5kW (material) | 5595.25 |
| CATBOXHB0132 | VENTILADOR SERIE TRIFÁSICA BOX HB 112 T4 (A6:3) 22,0kW (material) | 5736.73 |
| CATBOXHB0133 | VENTILADOR SERIE TRIFÁSICA BOX HB 112 T4 (A6:3) 30,0kW (material) | 6516.28 |
| CATBOXHB0134 | VENTILADOR SERIE TRIFÁSICA BOX HB 112 T4 (A6:3) 37,0kW (material) | 7224.56 |
| CATBOXHB0135 | VENTILADOR SERIE TRIFÁSICA BOX HB 125 T4 (A7:8) 11,0kW (material) | 5577.18 |
| CATBOXHB0136 | VENTILADOR SERIE TRIFÁSICA BOX HB 125 T4 (A7:8) 15,0kW (material) | 5775.45 |
| CATBOXHB0137 | VENTILADOR SERIE TRIFÁSICA BOX HB 125 T4 (A7:8) 18,5kW (material) | 6214.5 |
| CATBOXHB0138 | VENTILADOR SERIE TRIFÁSICA BOX HB 125 T4 (A7:8) 22,0kW (material) | 6355.98 |
| CATBOXHB0139 | VENTILADOR SERIE TRIFÁSICA BOX HB 125 T4 (A7:8) 30,0kW (material) | 7135.54 |
| CATBOXHB0140 | VENTILADOR SERIE TRIFÁSICA BOX HB 125 T4 (A7:8) 37,0kW (material) | 7843.81 |
| CATBOXHB0141 | VENTILADOR SERIE TRIFÁSICA BOX HB 125 T4 (A7:8) 45,0kW (material) | 8286.11 |
| CATBOXHB0142 | VENTILADOR SERIE TRIFÁSICA BOX HB 125 T4 (A7:4) 7,5kW (material) | 4836.46 |
| CATBOXHB0143 | VENTILADOR SERIE TRIFÁSICA BOX HB 125 T4 (A7:4) 9,2kW (material) | 5158.04 |
| CATBOXHB0144 | VENTILADOR SERIE TRIFÁSICA BOX HB 125 T4 (A7:4) 11,0kW (material) | 5333.16 |
| CATBOXHB0145 | VENTILADOR SERIE TRIFÁSICA BOX HB 125 T4 (A7:4) 15,0kW (material) | 5531.43 |
| CATBOXHB0146 | VENTILADOR SERIE TRIFÁSICA BOX HB 125 T4 (A7:4) 18,5kW (material) | 5970.48 |
| CATBOXHB0147 | VENTILADOR SERIE TRIFÁSICA BOX HB 125 T4 (A7:4) 22,0kW (material) | 6111.85 |
| CATBOXHB0148 | VENTILADOR SERIE TRIFÁSICA BOX HB 125 T4 (A7:4) 30,0kW (material) | 6891.51 |
| CATBOXHB0149 | VENTILADOR SERIE TRIFÁSICA BOX HB 125 T4 (A7:4) 37,0kW (material) | 7599.68 |
| CATBOXHB0150 | VENTILADOR SERIE TRIFÁSICA BOX HB 125 T4 (A7:4) 45,0kW (material) | 8041.98 |
| CATBOXHB0151 | VENTILADOR SERIE TRIFÁSICA BOX HB 45 T6 (A0:6) 0,12kW (material) | 839.59 |
| CATBOXHB0152 | VENTILADOR SERIE TRIFÁSICA BOX HB 45 T6 (A5:6) 0,12kW (material) | 904.81 |
| CATBOXHB0153 | VENTILADOR SERIE TRIFÁSICA BOX HB 50 T6 (A0:6) 0,12kW (material) | 879.07 |
| CATBOXHB0154 | VENTILADOR SERIE TRIFÁSICA BOX HB 50 T6 (A5:6) 0,12kW (material) | 944.3 |
| CATBOXHB0155 | VENTILADOR SERIE TRIFÁSICA BOX HB 50 T6 (A5:6) 0,18kW (material) | 957.71 |
| CATBOXHB0156 | VENTILADOR SERIE TRIFÁSICA BOX HB 56 T6 (A2:9) 0,12kW (material) | 1118.66 |
| CATBOXHB0157 | VENTILADOR SERIE TRIFÁSICA BOX HB 56 T6 (A2:9) 0,18kW (material) | 1132.07 |
| CATBOXHB0158 | VENTILADOR SERIE TRIFÁSICA BOX HB 56 T6 (A2:9) 0,25kW (material) | 1137.48 |
| CATBOXHB0159 | VENTILADOR SERIE TRIFÁSICA BOX HB 56 T6 (A2:9) 0,37kW (material) | 1150.79 |
| CATBOXHB0160 | VENTILADOR SERIE TRIFÁSICA BOX HB 56 T6 (A2:9) 0,55kW (material) | 1139.75 |
| CATBOXHB0161 | VENTILADOR SERIE TRIFÁSICA BOX HB 56 T6 (A2:6) 0,12kW (material) | 1093.89 |
| CATBOXHB0162 | VENTILADOR SERIE TRIFÁSICA BOX HB 56 T6 (A2:6) 0,18kW (material) | 1107.3 |
| CATBOXHB0163 | VENTILADOR SERIE TRIFÁSICA BOX HB 56 T6 (A2:6) 0,25kW (material) | 1112.71 |
| CATBOXHB0164 | VENTILADOR SERIE TRIFÁSICA BOX HB 56 T6 (A2:6) 0,37kW (material) | 1126.02 |
| CATBOXHB0165 | VENTILADOR SERIE TRIFÁSICA BOX HB 56 T6 (A2:6) 0,55kW (material) | 1114.98 |
| CATBOXHB0166 | VENTILADOR SERIE TRIFÁSICA BOX HB 56 T6 (A5:6) 0,12kW (material) | 1104.6 |
| CATBOXHB0167 | VENTILADOR SERIE TRIFÁSICA BOX HB 56 T6 (A5:6) 0,18kW (material) | 1118.01 |
| CATBOXHB0168 | VENTILADOR SERIE TRIFÁSICA BOX HB 56 T6 (A5:6) 0,25kW (material) | 1123.31 |
| CATBOXHB0169 | VENTILADOR SERIE TRIFÁSICA BOX HB 56 T6 (A5:6) 0,37kW (material) | 1136.72 |
| CATBOXHB0170 | VENTILADOR SERIE TRIFÁSICA BOX HB 56 T6 (A5:6) 0,55kW (material) | 1125.69 |
| CATBOXHB0171 | VENTILADOR SERIE TRIFÁSICA BOX HB 63 T6 (A2:9) 0,18kW (material) | 1168.31 |
| CATBOXHB0172 | VENTILADOR SERIE TRIFÁSICA BOX HB 63 T6 (A2:9) 0,25kW (material) | 1173.72 |
| CATBOXHB0173 | VENTILADOR SERIE TRIFÁSICA BOX HB 63 T6 (A2:9) 0,37kW (material) | 1187.02 |
| CATBOXHB0174 | VENTILADOR SERIE TRIFÁSICA BOX HB 63 T6 (A2:9) 0,55kW (material) | 1176.1 |
| CATBOXHB0175 | VENTILADOR SERIE TRIFÁSICA BOX HB 63 T6 (A2:9) 0,75kW (material) | 1199.68 |
| CATBOXHB0176 | VENTILADOR SERIE TRIFÁSICA BOX HB 63 T6 (A2:6) 0,18kW (material) | 1143.54 |
| CATBOXHB0177 | VENTILADOR SERIE TRIFÁSICA BOX HB 63 T6 (A2:6) 0,25kW (material) | 1148.95 |
| CATBOXHB0178 | VENTILADOR SERIE TRIFÁSICA BOX HB 63 T6 (A2:6) 0,37kW (material) | 1162.25 |
| CATBOXHB0179 | VENTILADOR SERIE TRIFÁSICA BOX HB 63 T6 (A2:6) 0,55kW (material) | 1151.33 |
| CATBOXHB0180 | VENTILADOR SERIE TRIFÁSICA BOX HB 63 T6 (A2:6) 0,75kW (material) | 1174.91 |
| CATBOXHB0181 | VENTILADOR SERIE TRIFÁSICA BOX HB 63 T6 (A5:6) 0,18kW (material) | 1154.25 |
| CATBOXHB0182 | VENTILADOR SERIE TRIFÁSICA BOX HB 63 T6 (A5:6) 0,25kW (material) | 1159.55 |
| CATBOXHB0183 | VENTILADOR SERIE TRIFÁSICA BOX HB 63 T6 (A5:6) 0,37kW (material) | 1172.96 |
| CATBOXHB0184 | VENTILADOR SERIE TRIFÁSICA BOX HB 63 T6 (A5:6) 0,55kW (material) | 1161.93 |
| CATBOXHB0185 | VENTILADOR SERIE TRIFÁSICA BOX HB 63 T6 (A5:6) 0,75kW (material) | 1185.51 |
| CATBOXHB0186 | VENTILADOR SERIE TRIFÁSICA BOX HB 71 T6 (A2:9) 0,25kW (material) | 1394.27 |
| CATBOXHB0187 | VENTILADOR SERIE TRIFÁSICA BOX HB 71 T6 (A2:9) 0,37kW (material) | 1407.68 |
| CATBOXHB0188 | VENTILADOR SERIE TRIFÁSICA BOX HB 71 T6 (A2:9) 0,55kW (material) | 1396.65 |
| CATBOXHB0189 | VENTILADOR SERIE TRIFÁSICA BOX HB 71 T6 (A2:9) 0,75kW (material) | 1420.23 |
| CATBOXHB0190 | VENTILADOR SERIE TRIFÁSICA BOX HB 71 T6 (A2:9) 1,1kW (material) | 1467.5 |
| CATBOXHB0191 | VENTILADOR SERIE TRIFÁSICA BOX HB 71 T6 (A2:6) 0,25kW (material) | 1369.5 |
| CATBOXHB0192 | VENTILADOR SERIE TRIFÁSICA BOX HB 71 T6 (A2:6) 0,37kW (material) | 1382.91 |
| CATBOXHB0193 | VENTILADOR SERIE TRIFÁSICA BOX HB 71 T6 (A2:6) 0,55kW (material) | 1371.88 |
| CATBOXHB0194 | VENTILADOR SERIE TRIFÁSICA BOX HB 71 T6 (A2:6) 0,75kW (material) | 1395.46 |
| CATBOXHB0195 | VENTILADOR SERIE TRIFÁSICA BOX HB 71 T6 (A2:6) 1,1kW (material) | 1442.73 |
| CATBOXHB0196 | VENTILADOR SERIE TRIFÁSICA BOX HB 71 T6 (A5:6) 0,25kW (material) | 1380.21 |
| CATBOXHB0197 | VENTILADOR SERIE TRIFÁSICA BOX HB 71 T6 (A5:6) 0,37kW (material) | 1393.62 |
| CATBOXHB0198 | VENTILADOR SERIE TRIFÁSICA BOX HB 71 T6 (A5:6) 0,55kW (material) | 1382.59 |
| CATBOXHB0199 | VENTILADOR SERIE TRIFÁSICA BOX HB 71 T6 (A5:6) 0,75kW (material) | 1406.17 |
| CATBOXHB0200 | VENTILADOR SERIE TRIFÁSICA BOX HB 71 T6 (A5:6) 1,1kW (material) | 1453.44 |
| CATBOXHB0201 | VENTILADOR SERIE TRIFÁSICA BOX HB 80 T6 (A2:9) 0,37kW (material) | 1458.41 |
| CATBOXHB0202 | VENTILADOR SERIE TRIFÁSICA BOX HB 80 T6 (A2:9) 0,55kW (material) | 1447.38 |
| CATBOXHB0203 | VENTILADOR SERIE TRIFÁSICA BOX HB 80 T6 (A2:9) 0,75kW (material) | 1470.96 |
| CATBOXHB0204 | VENTILADOR SERIE TRIFÁSICA BOX HB 80 T6 (A2:9) 1,1kW (material) | 1518.23 |
| CATBOXHB0205 | VENTILADOR SERIE TRIFÁSICA BOX HB 80 T6 (A2:9) 1,5kW (material) | 1599.57 |
| CATBOXHB0206 | VENTILADOR SERIE TRIFÁSICA BOX HB 80 T6 (A2:9) 2,2kW (material) | 1733.15 |
| CATBOXHB0207 | VENTILADOR SERIE TRIFÁSICA BOX HB 80 T6 (A2:6) 0,37kW (material) | 1433.64 |
| CATBOXHB0208 | VENTILADOR SERIE TRIFÁSICA BOX HB 80 T6 (A2:6) 0,55kW (material) | 1422.61 |
| CATBOXHB0209 | VENTILADOR SERIE TRIFÁSICA BOX HB 80 T6 (A2:6) 0,75kW (material) | 1446.19 |
| CATBOXHB0210 | VENTILADOR SERIE TRIFÁSICA BOX HB 80 T6 (A2:6) 1,1kW (material) | 1493.46 |
| CATBOXHB0211 | VENTILADOR SERIE TRIFÁSICA BOX HB 80 T6 (A2:6) 1,5kW (material) | 1574.8 |
| CATBOXHB0212 | VENTILADOR SERIE TRIFÁSICA BOX HB 80 T6 (A2:6) 2,2kW (material) | 1708.28 |
| CATBOXHB0213 | VENTILADOR SERIE TRIFÁSICA BOX HB 80 T6 (A5:6) 0,37kW (material) | 1444.24 |
| CATBOXHB0214 | VENTILADOR SERIE TRIFÁSICA BOX HB 80 T6 (A5:6) 0,55kW (material) | 1433.21 |
| CATBOXHB0215 | VENTILADOR SERIE TRIFÁSICA BOX HB 80 T6 (A5:6) 0,75kW (material) | 1456.9 |
| CATBOXHB0216 | VENTILADOR SERIE TRIFÁSICA BOX HB 80 T6 (A5:6) 1,1kW (material) | 1504.06 |
| CATBOXHB0217 | VENTILADOR SERIE TRIFÁSICA BOX HB 80 T6 (A5:6) 1,5kW (material) | 1585.51 |
| CATBOXHB0218 | VENTILADOR SERIE TRIFÁSICA BOX HB 80 T6 (A5:6) 2,2kW (material) | 1718.98 |
| CATBOXHB0219 | VENTILADOR SERIE TRIFÁSICA BOX HB 90 T6 (A6:6) 0,75kW (material) | 2495.41 |
| CATBOXHB0220 | VENTILADOR SERIE TRIFÁSICA BOX HB 90 T6 (A6:6) 1,1kW (material) | 2542.67 |
| CATBOXHB0221 | VENTILADOR SERIE TRIFÁSICA BOX HB 90 T6 (A6:6) 1,5kW (material) | 2624.02 |
| CATBOXHB0222 | VENTILADOR SERIE TRIFÁSICA BOX HB 90 T6 (A6:6) 2,2kW (material) | 2757.49 |
| CATBOXHB0223 | VENTILADOR SERIE TRIFÁSICA BOX HB 90 T6 (A6:6) 3,0kW (material) | 2990.59 |
| CATBOXHB0224 | VENTILADOR SERIE TRIFÁSICA BOX HB 90 T6 (A6:6) 4,0kW (material) | 3105.9 |
| CATBOXHB0225 | VENTILADOR SERIE TRIFÁSICA BOX HB 90 T6 (A6:3) 0,75kW (material) | 2365.93 |
| CATBOXHB0226 | VENTILADOR SERIE TRIFÁSICA BOX HB 90 T6 (A6:3) 1,1kW (material) | 2413.2 |
| CATBOXHB0227 | VENTILADOR SERIE TRIFÁSICA BOX HB 90 T6 (A6:3) 1,5kW (material) | 2494.65 |
| CATBOXHB0228 | VENTILADOR SERIE TRIFÁSICA BOX HB 90 T6 (A6:3) 2,2kW (material) | 2628.13 |
| CATBOXHB0229 | VENTILADOR SERIE TRIFÁSICA BOX HB 90 T6 (A6:3) 3,0kW (material) | 2861.22 |
| CATBOXHB0230 | VENTILADOR SERIE TRIFÁSICA BOX HB 90 T6 (A6:3) 4,0kW (material) | 2976.42 |
| CATBOXHB0231 | VENTILADOR SERIE TRIFÁSICA BOX HB 100 T6 (A6:6) 1,1kW (material) | 2665.66 |
| CATBOXHB0232 | VENTILADOR SERIE TRIFÁSICA BOX HB 100 T6 (A6:6) 1,5kW (material) | 2747 |
| CATBOXHB0233 | VENTILADOR SERIE TRIFÁSICA BOX HB 100 T6 (A6:6) 2,2kW (material) | 2880.59 |
| CATBOXHB0234 | VENTILADOR SERIE TRIFÁSICA BOX HB 100 T6 (A6:6) 3,0kW (material) | 3113.58 |
| CATBOXHB0235 | VENTILADOR SERIE TRIFÁSICA BOX HB 100 T6 (A6:6) 4,0kW (material) | 3228.88 |
| CATBOXHB0236 | VENTILADOR SERIE TRIFÁSICA BOX HB 100 T6 (A6:6) 5,5kW (material) | 3391.89 |
| CATBOXHB0237 | VENTILADOR SERIE TRIFÁSICA BOX HB 100 T6 (A6:6) 7,5kW (material) | 3617.31 |
| CATBOXHB0238 | VENTILADOR SERIE TRIFÁSICA BOX HB 100 T6 (A6:3) 1,1kW (material) | 2536.18 |
| CATBOXHB0239 | VENTILADOR SERIE TRIFÁSICA BOX HB 100 T6 (A6:3) 1,5kW (material) | 2617.63 |
| CATBOXHB0240 | VENTILADOR SERIE TRIFÁSICA BOX HB 100 T6 (A6:3) 2,2kW (material) | 2751.11 |
| CATBOXHB0241 | VENTILADOR SERIE TRIFÁSICA BOX HB 100 T6 (A6:3) 3,0kW (material) | 2984.21 |
| CATBOXHB0242 | VENTILADOR SERIE TRIFÁSICA BOX HB 100 T6 (A6:3) 4,0kW (material) | 3099.52 |
| CATBOXHB0243 | VENTILADOR SERIE TRIFÁSICA BOX HB 100 T6 (A6:3) 5,5kW (material) | 3262.52 |
| CATBOXHB0244 | VENTILADOR SERIE TRIFÁSICA BOX HB 100 T6 (A6:3) 7,5kW (material) | 3487.94 |
| CATBOXHB0245 | VENTILADOR SERIE TRIFÁSICA BOX HB 112 T6 (A6:6) 1,5kW (material) | 4053.11 |
| CATBOXHB0246 | VENTILADOR SERIE TRIFÁSICA BOX HB 112 T6 (A6:6) 2,2kW (material) | 4186.59 |
| CATBOXHB0247 | VENTILADOR SERIE TRIFÁSICA BOX HB 112 T6 (A6:6) 3,0kW (material) | 4419.58 |
| CATBOXHB0248 | VENTILADOR SERIE TRIFÁSICA BOX HB 112 T6 (A6:6) 4,0kW (material) | 4534.89 |
| CATBOXHB0249 | VENTILADOR SERIE TRIFÁSICA BOX HB 112 T6 (A6:6) 5,5kW (material) | 4697.89 |
| CATBOXHB0250 | VENTILADOR SERIE TRIFÁSICA BOX HB 112 T6 (A6:6) 7,5kW (material) | 4923.31 |
| CATBOXHB0251 | VENTILADOR SERIE TRIFÁSICA BOX HB 112 T6 (A6:6) 11,0kW (material) | 5259.5 |
| CATBOXHB0252 | VENTILADOR SERIE TRIFÁSICA BOX HB 112 T6 (A6:3) 1,5kW (material) | 3923.64 |
| CATBOXHB0253 | VENTILADOR SERIE TRIFÁSICA BOX HB 112 T6 (A6:3) 2,2kW (material) | 4057.12 |
| CATBOXHB0254 | VENTILADOR SERIE TRIFÁSICA BOX HB 112 T6 (A6:3) 3,0kW (material) | 4290.21 |
| CATBOXHB0255 | VENTILADOR SERIE TRIFÁSICA BOX HB 112 T6 (A6:3) 4,0kW (material) | 4405.52 |
| CATBOXHB0256 | VENTILADOR SERIE TRIFÁSICA BOX HB 112 T6 (A6:3) 5,5kW (material) | 4568.53 |
| CATBOXHB0257 | VENTILADOR SERIE TRIFÁSICA BOX HB 112 T6 (A6:3) 7,5kW (material) | 4793.95 |
| CATBOXHB0258 | VENTILADOR SERIE TRIFÁSICA BOX HB 112 T6 (A6:3) 11,0kW (material) | 5130.13 |
| CATBOXHB0259 | VENTILADOR SERIE TRIFÁSICA BOX HB 125 T6 (A7:8) 3,0kW (material) | 4909.47 |
| CATBOXHB0260 | VENTILADOR SERIE TRIFÁSICA BOX HB 125 T6 (A7:8) 4,0kW (material) | 5024.77 |
| CATBOXHB0261 | VENTILADOR SERIE TRIFÁSICA BOX HB 125 T6 (A7:8) 5,5kW (material) | 5187.78 |
| CATBOXHB0262 | VENTILADOR SERIE TRIFÁSICA BOX HB 125 T6 (A7:8) 7,5kW (material) | 5413.2 |
| CATBOXHB0263 | VENTILADOR SERIE TRIFÁSICA BOX HB 125 T6 (A7:8) 11,0kW (material) | 5749.38 |
| CATBOXHB0264 | VENTILADOR SERIE TRIFÁSICA BOX HB 125 T6 (A7:8) 15,0kW (material) | 6259.17 |
| CATBOXHB0265 | VENTILADOR SERIE TRIFÁSICA BOX HB 125 T6 (A7:4) 2,2kW (material) | 4432.35 |
| CATBOXHB0266 | VENTILADOR SERIE TRIFÁSICA BOX HB 125 T6 (A7:4) 3,0kW (material) | 4665.34 |
| CATBOXHB0267 | VENTILADOR SERIE TRIFÁSICA BOX HB 125 T6 (A7:4) 4,0kW (material) | 4780.64 |
| CATBOXHB0268 | VENTILADOR SERIE TRIFÁSICA BOX HB 125 T6 (A7:4) 5,5kW (material) | 4943.65 |
| CATBOXHB0269 | VENTILADOR SERIE TRIFÁSICA BOX HB 125 T6 (A7:4) 7,5kW (material) | 5169.07 |
| CATBOXHB0270 | VENTILADOR SERIE TRIFÁSICA BOX HB 125 T6 (A7:4) 11,0kW (material) | 5505.25 |
| CATBOXHB0271 | VENTILADOR SERIE TRIFÁSICA BOX HB 125 T6 (A7:4) 15,0kW (material) | 6015.15 |
| CAMBOXHBAM40001 | VENTILADOR SERIE MONOFÁSICA BOX HBA 45 M4 (A0:6) 0,25kW (material) | 776.74 |
| CAMBOXHBAM40002 | VENTILADOR SERIE MONOFÁSICA BOX HBA 45 M4 (A5:6) 0,18kW (material) | 888.48 |
| CAMBOXHBAM40003 | VENTILADOR SERIE MONOFÁSICA BOX HBA 45 M4 (A5:6) 0,25kW (material) | 911.74 |
| CAMBOXHBAM40004 | VENTILADOR SERIE MONOFÁSICA BOX HBA 45 M4 (A5:6) 0,37kW (material) | 930.67 |
| CAMBOXHBAM40005 | VENTILADOR SERIE MONOFÁSICA BOX HBA 45 M4 (A5:6) 0,55kW (material) | 980.31 |
| CAMBOXHBAM40006 | VENTILADOR SERIE MONOFÁSICA BOX HBA 50 M4 (A0:6) 0,37kW (material) | 835.26 |
| CAMBOXHBAM40007 | VENTILADOR SERIE MONOFÁSICA BOX HBA 50 M4 (A5:6) 0,25kW (material) | 951.22 |
| CAMBOXHBAM40008 | VENTILADOR SERIE MONOFÁSICA BOX HBA 50 M4 (A5:6) 0,37kW (material) | 970.26 |
| CAMBOXHBAM40009 | VENTILADOR SERIE MONOFÁSICA BOX HBA 50 M4 (A5:6) 0,55kW (material) | 1019.8 |
| CAMBOXHBAM40010 | VENTILADOR SERIE MONOFÁSICA BOX HBA 50 M4 (A5:6) 0,75kW (material) | 1047.59 |
| CAMBOXHBAM40011 | VENTILADOR SERIE MONOFÁSICA BOX HBA 56 M4 (A2:9) 0,37kW (material) | 1173.61 |
| CAMBOXHBAM40012 | VENTILADOR SERIE MONOFÁSICA BOX HBA 56 M4 (A2:9) 0,55kW (material) | 1223.15 |
| CAMBOXHBAM40013 | VENTILADOR SERIE MONOFÁSICA BOX HBA 56 M4 (A2:9) 0,75kW (material) | 1250.95 |
| CAMBOXHBAM40014 | VENTILADOR SERIE MONOFÁSICA BOX HBA 56 M4 (A2:6) 0,37kW (material) | 1103.3 |
| CAMBOXHBAM40015 | VENTILADOR SERIE MONOFÁSICA BOX HBA 56 M4 (A2:6) 0,55kW (material) | 1152.84 |
| CAMBOXHBAM40016 | VENTILADOR SERIE MONOFÁSICA BOX HBA 56 M4 (A2:6) 0,75kW (material) | 1180.75 |
| CAMBOXHBAM40017 | VENTILADOR SERIE MONOFÁSICA BOX HBA 56 M4 (A5:6) 0,37kW (material) | 1130.45 |
| CAMBOXHBAM40018 | VENTILADOR SERIE MONOFÁSICA BOX HBA 56 M4 (A5:6) 0,55kW (material) | 1179.99 |
| CAMBOXHBAM40019 | VENTILADOR SERIE MONOFÁSICA BOX HBA 56 M4 (A5:6) 0,75kW (material) | 1207.9 |
| CAMBOXHBAM40020 | VENTILADOR SERIE MONOFÁSICA BOX HBA 63 M4 (A2:9) 0,37kW (material) | 1209.84 |
| CAMBOXHBAM40021 | VENTILADOR SERIE MONOFÁSICA BOX HBA 63 M4 (A2:9) 0,55kW (material) | 1259.38 |
| CAMBOXHBAM40022 | VENTILADOR SERIE MONOFÁSICA BOX HBA 63 M4 (A2:9) 0,75kW (material) | 1287.18 |
| CAMBOXHBAM40023 | VENTILADOR SERIE MONOFÁSICA BOX HBA 63 M4 (A2:6) 0,37kW (material) | 1139.54 |
| CAMBOXHBAM40024 | VENTILADOR SERIE MONOFÁSICA BOX HBA 63 M4 (A2:6) 0,55kW (material) | 1189.08 |
| CAMBOXHBAM40025 | VENTILADOR SERIE MONOFÁSICA BOX HBA 63 M4 (A2:6) 0,75kW (material) | 1216.98 |
| CAMBOXHBAM40026 | VENTILADOR SERIE MONOFÁSICA BOX HBA 63 M4 (A5:6) 0,37kW (material) | 1166.69 |
| CAMBOXHBAM40027 | VENTILADOR SERIE MONOFÁSICA BOX HBA 63 M4 (A5:6) 0,55kW (material) | 1216.33 |
| CAMBOXHBAM40028 | VENTILADOR SERIE MONOFÁSICA BOX HBA 63 M4 (A5:6) 0,75kW (material) | 1244.13 |
| CAMBOXHBAM40029 | VENTILADOR SERIE MONOFÁSICA BOX HBA 71 M4 (A2:9) 0,75kW (material) | 1507.84 |
| CAMBOXHBAM40030 | VENTILADOR SERIE MONOFÁSICA BOX HBA 71 M4 (A2:6) 0,75kW (material) | 1437.54 |
| CAMBOXHBAM40031 | VENTILADOR SERIE MONOFÁSICA BOX HBA 71 M4 (A5:6) 0,75kW (material) | 1464.68 |
| CATBOXRL0001 | VENTILADOR SERIE TRIFÁSICA BOX RL 400 T4 0,75kW (material) | 2010.71 |
| CATBOXRL0002 | VENTILADOR SERIE TRIFÁSICA BOX RL 450 T4 1,1kW (material) | 2300.92 |
| CATBOXRL0003 | VENTILADOR SERIE TRIFÁSICA BOX RL 500 T4 1,5kW (material) | 2471.28 |
| CATBOXRL0004 | VENTILADOR SERIE TRIFÁSICA BOX RL 560 T4 2,2kW (material) | 2905.25 |
| CATBOXRL0005 | VENTILADOR SERIE TRIFÁSICA BOX RL 630 T4 5,5kW (material) | 3143.54 |
| CATBOXRL0006 | VENTILADOR SERIE TRIFÁSICA BOX RL 710 T4 7,5kW (material) | 3504.92 |
| CATBOXRL0007 | VENTILADOR SERIE TRIFÁSICA BOX RL 800 T4 15kW (material) | 5091.19 |
| CATBOXRL0008 | VENTILADOR SERIE TRIFÁSICA BOX RL 400 T6 0,55kW (material) | 1904.92 |
| CATBOXRL0009 | VENTILADOR SERIE TRIFÁSICA BOX RL 450 T6 0,55kW (material) | 2166.79 |
| CATBOXRL0010 | VENTILADOR SERIE TRIFÁSICA BOX RL 500 T6 0,55kW (material) | 2485.78 |
| CATBOXRL0011 | VENTILADOR SERIE TRIFÁSICA BOX RL 560 T6 0,75kW (material) | 2815.15 |
| CATBOXRL0012 | VENTILADOR SERIE TRIFÁSICA BOX RL 630 T6 1,5kW (material) | 3355.65 |
| CATBOXRL0013 | VENTILADOR SERIE TRIFÁSICA BOX RL 710 T6 2,2kW (material) | 3979.88 |
| CATBOXRL0014 | VENTILADOR SERIE TRIFÁSICA BOX RL 800 T6 4kW (material) | 3740.73 |
| CATBOXRL0015 | VENTILADOR SERIE TRIFÁSICA BOX RL 500 T4/T8 1,5/0,3kW (material) | 2794.27 |
| CATBOXRL0016 | VENTILADOR SERIE TRIFÁSICA BOX RL 560 T4/T8 2,2/0,45kW (material) | 3326.23 |
| CATBOXRL0017 | VENTILADOR SERIE TRIFÁSICA BOX RL 630 T4/T8 5,5/1,1kW (material) | 4323.21 |
| CATBOXRL0018 | VENTILADOR SERIE TRIFÁSICA BOX RL 710 T4/T8 7,5/1,5kW (material) | 5043.7 |
| CAIBOXRLPLUS0001 | VENTILADOR MOTOR EEC BOX RL PLUS EVO 250 M4 0,37kW (material) | 890.21 |
| CAIBOXRLPLUS0002 | VENTILADOR MOTOR EEC BOX RL PLUS EVO 315 M4 0,37kW (material) | 1030.83 |
| CAMBOXRLPLUS0001 | VENTILADOR SERIE MONOFÁSICA BOX RL PLUS EVO 315 M4 0,18kW (material) | 718.44 |
| CAMBOXRLPLUS0002 | VENTILADOR SERIE MONOFÁSICA BOX RL PLUS EVO 355 M4 0,25kW (material) | 798.81 |
| CAMBOXRLPLUS0003 | VENTILADOR SERIE MONOFÁSICA BOX RL PLUS EVO 400 M4 0,55kW (material) | 1036.78 |
| CAMBOXRLPLUS0004 | VENTILADOR SERIE MONOFÁSICA BOX RL PLUS EVO 450 M4 1,1kW (material) | 1381.94 |
| CAMBOXRLPLUS0005 | VENTILADOR SERIE MONOFÁSICA BOX RL PLUS EVO 500 M4 1,5kW (material) | 1916.5 |
| CATBOXRLPLUS0001 | VENTILADOR SERIE TRIFÁSICA BOX RL PLUS EVO 315 T4 0,18kW (material) | 693.89 |
| CATBOXRLPLUS0002 | VENTILADOR SERIE TRIFÁSICA BOX RL PLUS EVO 355 T4 0,25kW (material) | 772.85 |
| CATBOXRLPLUS0003 | VENTILADOR SERIE TRIFÁSICA BOX RL PLUS EVO 400 T4 0,55kW (material) | 987.89 |
| CATBOXRLPLUS0004 | VENTILADOR SERIE TRIFÁSICA BOX RL PLUS EVO 450 T4 1,1kW (material) | 1322.23 |
| CATBOXRLPLUS0005 | VENTILADOR SERIE TRIFÁSICA BOX RL PLUS EVO 500 T4 1,5kW (material) | 1849.97 |
| CATBOXRLPLUS0006 | VENTILADOR SERIE TRIFÁSICA BOX RL PLUS EVO 560 T4 2,2kW (material) | 2189.51 |
| CATBOXRLPLUS0007 | VENTILADOR SERIE TRIFÁSICA BOX RL PLUS EVO 630 T4 4kW (material) | 2943.11 |
| CATBOXRLPLUS0008 | VENTILADOR SERIE TRIFÁSICA BOX RL PLUS EVO 710 T6 2,2kW (material) | 3707.74 |
| CATBOXRLQPLUS0001 | VENTILADOR SERIE TRIFÁSICA BOX RLQ PLUS 315 T2 1,1kW (material) | 1034.07 |
| CATBOXRLQPLUS0002 | VENTILADOR SERIE TRIFÁSICA BOX RLQ PLUS 355 T2 2,2kW (material) | 1251.38 |
| CATBOXRLQPLUS0003 | VENTILADOR SERIE TRIFÁSICA BOX RLQ PLUS 315 T4 0,25kW (material) | 645 |
| CATBOXRLQPLUS0004 | VENTILADOR SERIE TRIFÁSICA BOX RLQ PLUS 355 T4 0,55kW (material) | 789.08 |
| CATBOXRLQPLUS0005 | VENTILADOR SERIE TRIFÁSICA BOX RLQ PLUS 400 T4 0,75kW (material) | 1404.76 |
| CATBOXRLQPLUS0006 | VENTILADOR SERIE TRIFÁSICA BOX RLQ PLUS 450 T4 1,1kW (material) | 1713.68 |
| CAMBOXBD0001 | VENTILADOR SERIE MONOFÁSICA BOX BD 7/7 M4 0,12kW (material) | 229.86 |
| CAMBOXBD0002 | VENTILADOR SERIE MONOFÁSICA BOX BD 7/7 M4 0,13kW (material) | 244.73 |
| CAMBOXBD0003 | VENTILADOR SERIE MONOFÁSICA BOX BD 9/9 M4 0,35kW (material) | 278.48 |
| CAMBOXBD0004 | VENTILADOR SERIE MONOFÁSICA BOX BD 10/10 M4 0,59kW (material) | 303.1 |
| CAMBOXBD0005 | VENTILADOR SERIE MONOFÁSICA BOX BD 7/7 M6 0,04kW (material) | 229.86 |
| CAMBOXBD0006 | VENTILADOR SERIE MONOFÁSICA BOX BD 9/9 M6 0,12kW (material) | 271.95 |
| CAMBOXBD0007 | VENTILADOR SERIE MONOFÁSICA BOX BD 9/9 M6 0,13kW (material) | 314.75 |
| CAMBOXBD0008 | VENTILADOR SERIE MONOFÁSICA BOX BD 10/10 M6 0,19kW (material) | 294.84 |
| CAMBOXBD0009 | VENTILADOR SERIE MONOFÁSICA BOX BD 10/10 M6 0,21kW (material) | 339.13 |
| CAMBOXBD0010 | VENTILADOR SERIE MONOFÁSICA BOX BD 12/12 M6 0,76kW (material) | 436.21 |
| CAMBOXBD0011 | VENTILADOR SERIE MONOFÁSICA BOX BD 12/12 M6 0,79kW (material) | 403.8 |
| CATBOXBD0001 | VENTILADOR SERIE TRIFÁSICA BOX BD 12/12 T6 1,1kW (material) | 414.02 |
| CATBOXBD0002 | VENTILADOR SERIE TRIFÁSICA BOX BD 15/15 T6 2,2kW (material) | 668.04 |
| CAMBOXBDPLUS0001 | VENTILADOR SERIE MONOFÁSICA BOX BD PLUS 7/7 M4 0,12kW (material) | 336.93 |
| CAMBOXBDPLUS0002 | VENTILADOR SERIE MONOFÁSICA BOX BD PLUS 7/7 M4 0,13kW (material) | 348.1 |
| CAMBOXBDPLUS0003 | VENTILADOR SERIE MONOFÁSICA BOX BD PLUS 9/7 M4 0,35KW (material) | 379.02 |
| CAMBOXBDPLUS0004 | VENTILADOR SERIE MONOFÁSICA BOX BD PLUS 9/9 M4 0,35kW (material) | 391.29 |
| CAMBOXBDPLUS0005 | VENTILADOR SERIE MONOFÁSICA BOX BD PLUS 10/8 M4 0,59kW (material) | 408.91 |
| CAMBOXBDPLUS0006 | VENTILADOR SERIE MONOFÁSICA BOX BD PLUS 10/10 M4 0,59kW (material) | 419.92 |
| CAMBOXBDPLUS0007 | VENTILADOR SERIE MONOFÁSICA BOX BD PLUS 7/7 M6 0,04kW (material) | 328.2 |
| CAMBOXBDPLUS0008 | VENTILADOR SERIE MONOFÁSICA BOX BD PLUS 9/9 M6 0,12kW (material) | 373.82 |
| CAMBOXBDPLUS0009 | VENTILADOR SERIE MONOFÁSICA BOX BD PLUS 9/9 M6 0,13kW (material) | 416.15 |
| CAMBOXBDPLUS0010 | VENTILADOR SERIE MONOFÁSICA BOX BD PLUS 10/10 M6 0,19kW (material) | 400.65 |
| CAMBOXBDPLUS0011 | VENTILADOR SERIE MONOFÁSICA BOX BD PLUS 10/10 M6 0,21kW (material) | 434.24 |
| CAMBOXBDPLUS0012 | VENTILADOR SERIE MONOFÁSICA BOX BD PLUS 12/9 M6 0,76kW (material) | 542.8 |
| CAMBOXBDPLUS0013 | VENTILADOR SERIE MONOFÁSICA BOX BD PLUS 12/9 M6 0,79kW (material) | 517.86 |
| CAMBOXBDPLUS0014 | VENTILADOR SERIE MONOFÁSICA BOX BD PLUS 12/12 M6 0,76kW (material) | 539.1 |
| CAMBOXBDPLUS0015 | VENTILADOR SERIE MONOFÁSICA BOX BD PLUS 12/12 M6 0,79kW (material) | 514.56 |
| CATBOXBDPLUS0001 | VENTILADOR SERIE TRIFÁSICA BOX BD PLUS 12/9 T6 1,1kW (material) | 511.25 |
| CATBOXBDPLUS0002 | VENTILADOR SERIE TRIFÁSICA BOX BD PLUS 12/12 T6 1,1kW (material) | 512.28 |
| CAMBOXBDCA0001 | VENTILADOR SERIE MONOFÁSICA BOX BD CA 7/7 M4 0,12kW (material) | 258.03 |
| CAMBOXBDCA0002 | VENTILADOR SERIE MONOFÁSICA BOX BD CA 7/7 M4 0,13kW (material) | 272.82 |
| CAMBOXBDCA0003 | VENTILADOR SERIE MONOFÁSICA BOX BD CA 9/9 M4 0,35kW (material) | 309.87 |
| CAMBOXBDCA0004 | VENTILADOR SERIE MONOFÁSICA BOX BD CA 10/10 M4 0,59kW (material) | 334.49 |
| CAMBOXBDCA0005 | VENTILADOR SERIE MONOFÁSICA BOX BD CA 7/7 M6 0,04kW (material) | 258.03 |
| CAMBOXBDCA0006 | VENTILADOR SERIE MONOFÁSICA BOX BD CA 9/9 M6 0,12kW (material) | 303.34 |
| CAMBOXBDCA0007 | VENTILADOR SERIE MONOFÁSICA BOX BD CA 9/9 M6 0,13kW (material) | 346.13 |
| CAMBOXBDCA0008 | VENTILADOR SERIE MONOFÁSICA BOX BD CA 10/10 M6 0,19kW (material) | 328.83 |
| CAMBOXBDCA0009 | VENTILADOR SERIE MONOFÁSICA BOX BD CA 10/10 M6 0,21kW (material) | 373.12 |
| CAMBOXBDCA0010 | VENTILADOR SERIE MONOFÁSICA BOX BD CA 12/12 M6 0,76kW (material) | 475.3 |
| CAMBOXBDCA0011 | VENTILADOR SERIE MONOFÁSICA BOX BD CA 12/12 M6 0,79kW (material) | 442.89 |
| CATBOXBDCA0001 | VENTILADOR SERIE TRIFÁSICA BOX BD CA 12/12 T6 1,1kW (material) | 453.12 |
| CAMBOXBDEEC0001 | VENTILADOR SERIE MONOFÁSICA BOX BD 7/7 EEC (material) | 429.52 |
| CAMBOXBDEEC0002 | VENTILADOR SERIE MONOFÁSICA BOX BD 9/9 EEC (material) | 555.39 |
| CAMBOXBDEEC0003 | VENTILADOR SERIE MONOFÁSICA BOX BD 10/10 EEC (material) | 715.87 |
| CAMBOXBDEEC0004 | VENTILADOR SERIE MONOFÁSICA BOX BD 12/12 EEC (material) | 840.95 |
| CAMBOXBDPLUSEEC0001 | VENTILADOR SERIE MONOFÁSICA BOX BD PLUS 7/7 EEC (material) | 602.27 |
| CAMBOXBDPLUSEEC0002 | VENTILADOR SERIE MONOFÁSICA BOX BD PLUS 9/7 EEC (material) | 731.36 |
| CAMBOXBDPLUSEEC0003 | VENTILADOR SERIE MONOFÁSICA BOX BD PLUS 9/9 EEC (material) | 741.67 |
| CAMBOXBDPLUSEEC0004 | VENTILADOR SERIE MONOFÁSICA BOX BD PLUS 10/8 EEC (material) | 891.77 |
| CAMBOXBDPLUSEEC0005 | VENTILADOR SERIE MONOFÁSICA BOX BD PLUS 10/10 EEC (material) | 896.96 |
| CAMBOXBDPLUSEEC0006 | VENTILADOR SERIE MONOFÁSICA BOX BD PLUS 12/9 EEC (material) | 1061.53 |
| CAMBOXBDPLUSEEC0007 | VENTILADOR SERIE MONOFÁSICA BOX BD PLUS 12/12 EEC (material) | 1077.03 |
| CAMTWINBOXBD0001 | VENTILADOR SERIE MONOFÁSICA TWIN BOX BD 7/7 M4 0,12kW (material) | 482.78 |
| CAMTWINBOXBD0002 | VENTILADOR SERIE MONOFÁSICA TWIN BOX BD 7/7 M4 0,13kW (material) | 513.93 |
| CAMTWINBOXBD0003 | VENTILADOR SERIE MONOFÁSICA TWIN BOX BD 9/9 M4 0,35kW (material) | 584.89 |
| CAMTWINBOXBD0004 | VENTILADOR SERIE MONOFÁSICA TWIN BOX BD 10/10 M4 0,59kW (material) | 636.49 |
| CAMTWINBOXBD0005 | VENTILADOR SERIE MONOFÁSICA TWIN BOX BD 7/7 M6 0,04kW (material) | 482.78 |
| CAMTWINBOXBD0006 | VENTILADOR SERIE MONOFÁSICA TWIN BOX BD 9/9 M6 0,12kW (material) | 571.12 |
| CAMTWINBOXBD0007 | VENTILADOR SERIE MONOFÁSICA TWIN BOX BD 9/9 M6 0,13kW (material) | 660.96 |
| CAMTWINBOXBD0008 | VENTILADOR SERIE MONOFÁSICA TWIN BOX BD 10/10 M6 0,19kW (material) | 619.11 |
| CAMTWINBOXBD0009 | VENTILADOR SERIE MONOFÁSICA TWIN BOX BD 10/10 M6 0,21kW (material) | 712.17 |
| CAMTWINBOXBD0010 | VENTILADOR SERIE MONOFÁSICA TWIN BOX BD 12/12 M6 0,76kW (material) | 916.07 |
| CAMTWINBOXBD0011 | VENTILADOR SERIE MONOFÁSICA TWIN BOX BD 12/12 M6 0,79kW (material) | 847.87 |
| CATTWINBOXBD0001 | VENTILADOR SERIE TRIFÁSICA TWIN BOX BD 12/12 T6 1,1kW (material) | 869.5 |
| CATTWINBOXBD0002 | VENTILADOR SERIE TRIFÁSICA TWIN BOX BD 15/15 T6 2,2kW (material) | 1402.94 |
| CAMTWINBOXBDEEC0001 | VENTILADOR SERIE MONOFÁSICA TWIN BOX BD 7/7 EEC (material) | 901.99 |
| CAMTWINBOXBDEEC0002 | VENTILADOR SERIE MONOFÁSICA TWIN BOX BD 9/9 EEC (material) | 1166.31 |
| CAMTWINBOXBDEEC0003 | VENTILADOR SERIE MONOFÁSICA TWIN BOX BD 10/10 EEC (material) | 1503.32 |
| CAMTWINBOXBDEEC0004 | VENTILADOR SERIE MONOFÁSICA TWIN BOX BD 12/12 EEC (material) | 1765.99 |
| CAICEPHIRUS20001 | VENTILADOR HORIZONTAL CEPHIRUS-2 600 F7/F7 H (material) | 1894.86 |
| CAICEPHIRUS20002 | VENTILADOR HORIZONTAL CEPHIRUS-2 900 F7/F7 H (material) | 1999.68 |
| CAICEPHIRUS20003 | VENTILADOR HORIZONTAL CEPHIRUS-2 1500 F7/F7 H (material) | 2279.29 |
| CAICEPHIRUS20004 | VENTILADOR HORIZONTAL CEPHIRUS-2 2100 F7/F7 H (material) | 2535.53 |
| CAICEPHIRUS20005 | VENTILADOR HORIZONTAL CEPHIRUS-2 3500 F7/F7 H (material) | 3428.56 |
| CAICEPHIRUS20006 | VENTILADOR HORIZONTAL CEPHIRUS-2 4600 F7/F7 H (material) | 4830.29 |
| CAICEPHIRUS20007 | VENTILADOR HORIZONTAL CEPHIRUS-2 6400 F7/F7 H (material) | 5770.04 |
| CAICEPHIRUS20008 | VENTILADOR HORIZONTAL CEPHIRUS-2 7000 F7/F7 H (material) | 6468.91 |
| CAICEPHIRUS20009 | VENTILADOR HORIZONTAL CEPHIRUS-2 600 F7+F9/F7 H (material) | 2031.05 |
| CAICEPHIRUS20010 | VENTILADOR HORIZONTAL CEPHIRUS-2 900 F7+F9/F7 H (material) | 2152.95 |
| CAICEPHIRUS20011 | VENTILADOR HORIZONTAL CEPHIRUS-2 1500 F7+F9/F7 H (material) | 2471.28 |
| CAICEPHIRUS20012 | VENTILADOR HORIZONTAL CEPHIRUS-2 2100 F7+F9/F7 H (material) | 2727.53 |
| CAICEPHIRUS20013 | VENTILADOR HORIZONTAL CEPHIRUS-2 3500 F7+F9/F7 H (material) | 3688.81 |
| CAICEPHIRUS20014 | VENTILADOR HORIZONTAL CEPHIRUS-2 4600 F7+F9/F7 H (material) | 5218.72 |
| CAICEPHIRUS20015 | VENTILADOR HORIZONTAL CEPHIRUS-2 6400 F7+F9/F7 H (material) | 6158.47 |
| CAICEPHIRUS20016 | VENTILADOR HORIZONTAL CEPHIRUS-2 7000 F7+F9/F7 H (material) | 6921.59 |
| CAICEPHIRUS20017 | VENTILADOR VERTICAL CEPHIRUS-2 600 F7/F7 V (material) | 2081.23 |
| CAICEPHIRUS20018 | VENTILADOR VERTICAL CEPHIRUS-2 900 F7/F7 V (material) | 2193.84 |
| CAICEPHIRUS20019 | VENTILADOR VERTICAL CEPHIRUS-2 1500 F7/F7 V (material) | 2500.6 |
| CAICEPHIRUS20020 | VENTILADOR VERTICAL CEPHIRUS-2 2100 F7/F7 V (material) | 2780.21 |
| CAICEPHIRUS20021 | VENTILADOR VERTICAL CEPHIRUS-2 3500 F7/F7 V (material) | 3766.47 |
| CAICEPHIRUS20022 | VENTILADOR VERTICAL CEPHIRUS-2 4600 F7/F7 V (material) | 5307.95 |
| CAICEPHIRUS20023 | VENTILADOR VERTICAL CEPHIRUS-2 6400 F7/F7 V (material) | 6344.62 |
| CAICEPHIRUS20024 | VENTILADOR VERTICAL CEPHIRUS-2 7000 F7/F7 V (material) | 7109.58 |
| CAICEPHIRUS20025 | VENTILADOR VERTICAL CEPHIRUS-2 600 F7+F9/F7 V (material) | 2212.01 |
| CAICEPHIRUS20026 | VENTILADOR VERTICAL CEPHIRUS-2 900 F7+F9/F7 V (material) | 2341.7 |
| CAICEPHIRUS20027 | VENTILADOR VERTICAL CEPHIRUS-2 1500 F7+F9/F7 V (material) | 2687.18 |
| CAICEPHIRUS20028 | VENTILADOR VERTICAL CEPHIRUS-2 2100 F7+F9/F7 V (material) | 2966.8 |
| CAICEPHIRUS20029 | VENTILADOR VERTICAL CEPHIRUS-2 3500 F7+F9/F7 V (material) | 4021.31 |
| CAICEPHIRUS20030 | VENTILADOR VERTICAL CEPHIRUS-2 4600 F7+F9/F7 V (material) | 5690.97 |
| CAICEPHIRUS20031 | VENTILADOR VERTICAL CEPHIRUS-2 6400 F7+F9/F7 V (material) | 6727.64 |
| CAICEPHIRUS20032 | VENTILADOR VERTICAL CEPHIRUS-2 7000 F7+F9/F7 V (material) | 7556.85 |
| CAIARUMAK0001 | VENTILADOR HORIZONTAL ARUMAK LP 470 BP CTRL-F F7/F7 H (material) | 3340.9 |
| CAIARUMAK0002 | VENTILADOR HORIZONTAL ARUMAK LP 850 BP CTRL-F F7/F7 H (material) | 3917.22 |
| CAIARUMAK0003 | VENTILADOR HORIZONTAL ARUMAK LP 1750 BP CTRL-F F7/F7 H (material) | 4971.52 |
| CAIARUMAK0004 | VENTILADOR HORIZONTAL ARUMAK LP 2100 BP CTRL-F F7/F7 H (material) | 5429.6 |
| CAIARUMAK0005 | VENTILADOR HORIZONTAL ARUMAK LP 2900 BP CTRL-F F7/F7 H (material) | 7401.27 |
| CAIARUMAK0006 | VENTILADOR HORIZONTAL ARUMAK LP 470 BP CTRL-DPH F7/F7 H (material) | 4054.15 |
| CAIARUMAK0007 | VENTILADOR HORIZONTAL ARUMAK LP 850 BP CTRL-DPH F7/F7 H (material) | 4630.46 |
| CAIARUMAK0008 | VENTILADOR HORIZONTAL ARUMAK LP 1750 BP CTRL-DPH F7/F7 H (material) | 5684.76 |
| CAIARUMAK0009 | VENTILADOR HORIZONTAL ARUMAK LP 2100 BP CTRL-DPH F7/F7 H (material) | 6142.84 |
| CAIARUMAK0010 | VENTILADOR HORIZONTAL ARUMAK LP 2900 BP CTRL-DPH F7/F7 H (material) | 8114.51 |
| CAIARUMAK0011 | VENTILADOR HORIZONTAL ARUMAK LP 4200 BP CTRL-DPH F7/F7 H (material) | 10208.19 |
| CAIARUMAK0012 | VENTILADOR HORIZONTAL ARUMAK LP 470 BP CTRL-F F7+F9/F7 H (material) | 3421.81 |
| CAIARUMAK0013 | VENTILADOR HORIZONTAL ARUMAK LP 850 BP CTRL-F F7+F9/F7 H (material) | 4034.23 |
| CAIARUMAK0014 | VENTILADOR HORIZONTAL ARUMAK LP 1750 BP CTRL-F F7+F9/F7 H (material) | 5137.07 |
| CAIARUMAK0015 | VENTILADOR HORIZONTAL ARUMAK LP 2100 BP CTRL-F F7+F9/F7 H (material) | 5595.15 |
| CAIARUMAK0016 | VENTILADOR HORIZONTAL ARUMAK LP 2900 BP CTRL-F F7+F9/F7 H (material) | 7663.92 |
| CAIARUMAK0017 | VENTILADOR HORIZONTAL ARUMAK LP 470 BP CTRL-DPH F7+F9/F7 H (material) | 4135.06 |
| CAIARUMAK0018 | VENTILADOR HORIZONTAL ARUMAK LP 850 BP CTRL-DPH F7+F9/F7 H (material) | 4747.47 |
| CAIARUMAK0019 | VENTILADOR HORIZONTAL ARUMAK LP 1750 BP CTRL-DPH F7+F9/F7 H (material) | 5850.32 |
| CAIARUMAK0020 | VENTILADOR HORIZONTAL ARUMAK LP 2100 BP CTRL-DPH F7+F9/F7 H (material) | 6308.39 |
| CAIARUMAK0021 | VENTILADOR HORIZONTAL ARUMAK LP 2900 BP CTRL-DPH F7+F9/F7 H (material) | 8377.16 |
| CAIARUMAK0022 | VENTILADOR HORIZONTAL ARUMAK LP 4200 BP CTRL-DPH F7+F9/F7 H (material) | 10557.95 |
| CAIARUMAK0023 | VENTILADOR HORIZONTAL ARUMAK 430 BP CTRL-DPH F7/F7 H (material) | 4438.73 |
| CAIARUMAK0024 | VENTILADOR HORIZONTAL ARUMAK 800 BP CTRL-DPH F7/F7 H (material) | 5010.06 |
| CAIARUMAK0025 | VENTILADOR HORIZONTAL ARUMAK 2100 BP CTRL-DPH F7/F7 H (material) | 6956.85 |
| CAIARUMAK0026 | VENTILADOR HORIZONTAL ARUMAK 2600 BP CTRL-DPH F7/F7 H (material) | 10235.6 |
| CAIARUMAK0027 | VENTILADOR HORIZONTAL ARUMAK 3700 BP CTRL-DPH F7/F7 H (material) | 12197.31 |
| CAIARUMAK0028 | VENTILADOR HORIZONTAL ARUMAK 430 BP CTRL-DPH F7/F7 BE 1ph H (material) | 5026.29 |
| CAIARUMAK0029 | VENTILADOR HORIZONTAL ARUMAK 800 BP CTRL-DPH F7/F7 BE 1ph H (material) | 5738.24 |
| CAIARUMAK0030 | VENTILADOR HORIZONTAL ARUMAK 2100 BP CTRL-DPH F7/F7 BE 1ph H (material) | 7971.34 |
| CAIARUMAK0031 | VENTILADOR HORIZONTAL ARUMAK 2600 BP CTRL-DPH F7/F7 BE 1ph H (material) | 11573.73 |
| CAIARUMAK0032 | VENTILADOR HORIZONTAL ARUMAK 2600 BP CTRL-DPH F7/F7 BE 3ph H (material) | 11683.19 |
| CAIARUMAK0033 | VENTILADOR HORIZONTAL ARUMAK 3700 BP CTRL-DPH F7/F7 BE 3ph H (material) | 13989.74 |
| CAIARUMAK0034 | VENTILADOR HORIZONTAL ARUMAK 430 BP CTRL-DPH F7/F7 BA H (material) | 5045 |
| CAIARUMAK0035 | VENTILADOR HORIZONTAL ARUMAK 800 BP CTRL-DPH F7/F7 BA H (material) | 5647.38 |
| CAIARUMAK0036 | VENTILADOR HORIZONTAL ARUMAK 2100 BP CTRL-DPH F7/F7 BA H (material) | 7690.11 |
| CAIARUMAK0037 | VENTILADOR HORIZONTAL ARUMAK 2600 BP CTRL-DPH F7/F7 BA H (material) | 11181.62 |
| CAIARUMAK0038 | VENTILADOR HORIZONTAL ARUMAK 3700 BP CTRL-DPH F7/F7 BA H (material) | 13143.33 |
| CAIARUMAK0039 | VENTILADOR HORIZONTAL ARUMAK 430 BP CTRL-DPH F7+F9/F7 H (material) | 4519.64 |
| CAIARUMAK0040 | VENTILADOR HORIZONTAL ARUMAK 800 BP CTRL-DPH F7+F9/F7 H (material) | 5128.4 |
| CAIARUMAK0041 | VENTILADOR HORIZONTAL ARUMAK 2100 BP CTRL-DPH F7+F9/F7 H (material) | 7240.68 |
| CAIARUMAK0042 | VENTILADOR HORIZONTAL ARUMAK 2600 BP CTRL-DPH F7+F9/F7 H (material) | 10657.55 |
| CAIARUMAK0043 | VENTILADOR HORIZONTAL ARUMAK 3700 BP CTRL-DPH F7+F9/F7 H (material) | 12619.26 |
| CAIARUMAK0044 | VENTILADOR HORIZONTAL ARUMAK 430 BP CTRL-DPH F7+F9/F7 BE 1ph H (material) | 5107.2 |
| CAIARUMAK0045 | VENTILADOR HORIZONTAL ARUMAK 800 BP CTRL-DPH F7+F9/F7 BE 1ph H (material) | 5856.58 |
| CAIARUMAK0046 | VENTILADOR HORIZONTAL ARUMAK 2100 BP CTRL-DPH F7+F9/F7 BE 1ph H (material) | 8255.17 |
| CAIARUMAK0047 | VENTILADOR HORIZONTAL ARUMAK 2600 BP CTRL-DPH F7+F9/F7 BE 1ph H (material) | 11995.68 |
| CAIARUMAK0048 | VENTILADOR HORIZONTAL ARUMAK 2600 BP CTRL-DPH F7+F9/F7 BE 3ph H (material) | 12105.15 |
| CAIARUMAK0049 | VENTILADOR HORIZONTAL ARUMAK 3700 BP CTRL-DPH F7+F9/F7 BE 3ph H (material) | 14411.69 |
| CAIARUMAK0050 | VENTILADOR HORIZONTAL ARUMAK 430 BP CTRL-DPH F7 + F9/F7 BA H (material) | 5125.91 |
| CAIARUMAK0051 | VENTILADOR HORIZONTAL ARUMAK 800 BP CTRL-DPH F7 + F9/F7 BA H (material) | 5765.72 |
| CAIARUMAK0052 | VENTILADOR HORIZONTAL ARUMAK 2100 BP CTRL-DPH F7 + F9/F7 BA H (material) | 7973.83 |
| CAIARUMAK0053 | VENTILADOR HORIZONTAL ARUMAK 2600 BP CTRL-DPH F7 + F9/F7 BA H (material) | 11603.58 |
| CAIARUMAK0054 | VENTILADOR HORIZONTAL ARUMAK 3700 BP CTRL-DPH F7 + F9/F7 BA H (material) | 13565.29 |
| CAIARUMAK0055 | VENTILADOR VERTICAL ARUMAK 430 BP CTRL-DPH F7/F7 V (material) | 4535.86 |
| CAIARUMAK0056 | VENTILADOR VERTICAL ARUMAK 800 BP CTRL-DPH F7/F7 V (material) | 5107.2 |
| CAIARUMAK0057 | VENTILADOR VERTICAL ARUMAK 2100 BP CTRL-DPH F7/F7 V (material) | 7053.98 |
| CAIARUMAK0058 | VENTILADOR VERTICAL ARUMAK 2600 BP CTRL-DPH F7/F7 V (material) | 10375.02 |
| CAIARUMAK0059 | VENTILADOR VERTICAL ARUMAK 3700 BP CTRL-DPH F7/F7 V (material) | 12336.73 |
| CAIARUMAK0060 | VENTILADOR VERTICAL ARUMAK 430 BP CTRL-DPH F7/F7 BE 1ph V (material) | 5123.42 |
| CAIARUMAK0061 | VENTILADOR VERTICAL ARUMAK 800 BP CTRL-DPH F7/F7 BE 1ph V (material) | 5835.38 |
| CAIARUMAK0062 | VENTILADOR VERTICAL ARUMAK 2100 BP CTRL-DPH F7/F7 BE 1ph V (material) | 8068.48 |
| CAIARUMAK0063 | VENTILADOR VERTICAL ARUMAK 2600 BP CTRL-DPH F7/F7 BE 1ph V (material) | 11713.04 |
| CAIARUMAK0064 | VENTILADOR VERTICAL ARUMAK 2600 BP CTRL-DPH F7/F7 BE 3ph V (material) | 11822.62 |
| CAIARUMAK0065 | VENTILADOR VERTICAL ARUMAK 3700 BP CTRL-DPH F7/F7 BE 3ph V (material) | 14129.16 |
| CAIARUMAK0066 | VENTILADOR VERTICAL ARUMAK 430 BP CTRL-DPH F7/F7 BA V (material) | 5142.03 |
| CAIARUMAK0067 | VENTILADOR VERTICAL ARUMAK 800 BP CTRL-DPH F7/F7 BA V (material) | 5744.52 |
| CAIARUMAK0068 | VENTILADOR VERTICAL ARUMAK 2100 BP CTRL-DPH F7/F7 BA V (material) | 7787.13 |
| CAIARUMAK0069 | VENTILADOR VERTICAL ARUMAK 2600 BP CTRL-DPH F7/F7 BA V (material) | 11320.94 |
| CAIARUMAK0070 | VENTILADOR VERTICAL ARUMAK 3700 BP CTRL-DPH F7/F7 BA V (material) | 13282.76 |
| CAIARUMAK0071 | VENTILADOR VERTICAL ARUMAK 430 BP CTRL-DPH F7+F9/F7 V (material) | 4616.77 |
| CAIARUMAK0072 | VENTILADOR VERTICAL ARUMAK 800 BP CTRL-DPH F7+F9/F7 V (material) | 5225.42 |
| CAIARUMAK0073 | VENTILADOR VERTICAL ARUMAK 2100 BP CTRL-DPH F7+F9/F7 V (material) | 7337.81 |
| CAIARUMAK0074 | VENTILADOR VERTICAL ARUMAK 2600 BP CTRL-DPH F7+F9/F7 V (material) | 10796.98 |
| CAIARUMAK0075 | VENTILADOR VERTICAL ARUMAK 3700 BP CTRL-DPH F7+F9/F7 V (material) | 12758.69 |
| CAIARUMAK0076 | VENTILADOR VERTICAL ARUMAK 430 BP CTRL-DPH F7+F9/F7 BE 1ph V (material) | 5204.33 |
| CAIARUMAK0077 | VENTILADOR VERTICAL ARUMAK 800 BP CTRL-DPH F7+F9/F7 BE 1ph V (material) | 5953.6 |
| CAIARUMAK0078 | VENTILADOR VERTICAL ARUMAK 2100 BP CTRL-DPH F7+F9/F7 BE 1ph V (material) | 8352.31 |
| CAIARUMAK0079 | VENTILADOR VERTICAL ARUMAK 2600 BP CTRL-DPH F7+F9/F7 BE 1ph V (material) | 12135 |
| CAIARUMAK0080 | VENTILADOR VERTICAL ARUMAK 2600 BP CTRL-DPH F7+F9/F7 BE 3ph V (material) | 12244.57 |
| CAIARUMAK0081 | VENTILADOR VERTICAL ARUMAK 3700 BP CTRL-DPH F7+F9/F7 BE 3ph V (material) | 14551.12 |
| CAIARUMAK0082 | VENTILADOR VERTICAL ARUMAK 430 BP CTRL-DPH F7/F7 BA V (material) | 5222.94 |
| CAIARUMAK0083 | VENTILADOR VERTICAL ARUMAK 800 BP CTRL-DPH F7/F7 BA V (material) | 5862.74 |
| CAIARUMAK0084 | VENTILADOR VERTICAL ARUMAK 2100 BP CTRL-DPH F7/F7 BA V (material) | 8070.96 |
| CAIARUMAK0085 | VENTILADOR VERTICAL ARUMAK 2600 BP CTRL-DPH F7/F7 BA V (material) | 11743.01 |
| CAIARUMAK0086 | VENTILADOR VERTICAL ARUMAK 3700 BP CTRL-DPH F7/F7 BA V (material) | 13704.72 |
| CAIKOXA0001 | VENTILADOR VERTICAL KOXA 8000 F7/F7 (material) | 16581.19 |
| CAIKOXA0002 | VENTILADOR VERTICAL KOXA 10000 F7/F7 (material) | 19555.24 |
| CAIKOXA0003 | VENTILADOR VERTICAL KOXA 12000 F7/F7 (material) | 22690.66 |
| CAIKOXA0004 | VENTILADOR VERTICAL KOXA 14000 F7/F7 (material) | 25334.69 |
| CAIKOXA0005 | VENTILADOR VERTICAL KOXA 8000 F9/F7 (material) | 16662.7 |
| CAIKOXA0006 | VENTILADOR VERTICAL KOXA 10000 F9/F7 (material) | 19644.57 |
| CAIKOXA0007 | VENTILADOR VERTICAL KOXA 12000 F9/F7 (material) | 22779.92 |
| CAIKOXA0008 | VENTILADOR VERTICAL KOXA 14000 F9/F7 (material) | 25470.57 |
| CAICEPHIRUS2EEC0001 | VENTILADOR HORIZONTAL CEPHIRUS 2 EEC 1200 BP F7/F7 H (material) | 4690.54 |
| CAICEPHIRUS2EEC0002 | VENTILADOR HORIZONTAL CEPHIRUS 2 EEC 2500 BP F7/F7 H (material) | 5886.54 |
| CAICEPHIRUS2EEC0003 | VENTILADOR HORIZONTAL CEPHIRUS 2 EEC 3700 BP F7/F7 H (material) | 8014.28 |
| CAICEPHIRUS2EEC0004 | VENTILADOR HORIZONTAL CEPHIRUS 2 EEC 4600 BP F7/F7 H (material) | 8689.89 |
| CAICEPHIRUS2EEC0005 | VENTILADOR HORIZONTAL CEPHIRUS 2 EEC 1200 BP F7+F9/F7 H (material) | 4861.44 |
| CAICEPHIRUS2EEC0006 | VENTILADOR HORIZONTAL CEPHIRUS 2 EEC 2500 BP F7+F9/F7 H (material) | 6111.74 |
| CAICEPHIRUS2EEC0007 | VENTILADOR HORIZONTAL CEPHIRUS 2 EEC 3700 BP F7+F9/F7 H (material) | 8239.49 |
| CAICEPHIRUS2EEC0008 | VENTILADOR HORIZONTAL CEPHIRUS 2 EEC 4600 BP F7+F9/F7 H (material) | 8915.2 |
| CAICEPHIRUS2EEC0009 | VENTILADOR HORIZONTAL CEPHIRUS 2 EEC 1200 BP CTRL MAX F7/F7 H (material) | 6782.6 |
| CAICEPHIRUS2EEC0010 | VENTILADOR HORIZONTAL CEPHIRUS 2 EEC 2500 BP CTRL MAX F7/F7 H (material) | 7978.54 |
| CAICEPHIRUS2EEC0011 | VENTILADOR HORIZONTAL CEPHIRUS 2 EEC 3700 BP CTRL MAX F7/F7 H (material) | 10102.49 |
| CAICEPHIRUS2EEC0012 | VENTILADOR HORIZONTAL CEPHIRUS 2 EEC 4600 BP CTRL MAX F7/F7 H (material) | 10778.11 |
| CAICEPHIRUS2EEC0013 | VENTILADOR HORIZONTAL CEPHIRUS 2 EEC 1200 BP CTRL MAX F7+F9/F7 H (material) | 6953.45 |
| CAICEPHIRUS2EEC0014 | VENTILADOR HORIZONTAL CEPHIRUS 2 EEC 2500 BP CTRL MAX F7+F9/F7 H (material) | 8203.75 |
| CAICEPHIRUS2EEC0015 | VENTILADOR HORIZONTAL CEPHIRUS 2 EEC 3700 BP CTRL MAX F7+F9/F7 H (material) | 10327.7 |
| CAICEPHIRUS2EEC0016 | VENTILADOR HORIZONTAL CEPHIRUS 2 EEC 4600 BP CTRL MAX F7+F9/F7 H (material) | 11003.32 |
| CAICEPHIRUS2EEC0017 | VENTILADOR VERTICAL CEPHIRUS 2 EEC 1200 BP F7/F7 V (material) | 5210.82 |
| CAICEPHIRUS2EEC0018 | VENTILADOR VERTICAL CEPHIRUS 2 EEC 2500 BP F7/F7 V (material) | 6379.56 |
| CAICEPHIRUS2EEC0019 | VENTILADOR VERTICAL CEPHIRUS 2 EEC 3700 BP F7/F7 V (material) | 8546.25 |
| CAICEPHIRUS2EEC0020 | VENTILADOR VERTICAL CEPHIRUS 2 EEC 4600 BP F7/F7 V (material) | 9315.1 |
| CAICEPHIRUS2EEC0021 | VENTILADOR VERTICAL CEPHIRUS 2 EEC 1200 BP F7+F9/F7 V (material) | 5381.72 |
| CAICEPHIRUS2EEC0022 | VENTILADOR VERTICAL CEPHIRUS 2 EEC 2500 BP F7+F9/F7 V (material) | 6604.87 |
| CAICEPHIRUS2EEC0023 | VENTILADOR VERTICAL CEPHIRUS 2 EEC 3700 BP F7+F9/F7 V (material) | 8771.45 |
| CAICEPHIRUS2EEC0024 | VENTILADOR VERTICAL CEPHIRUS 2 EEC 4600 BP F7+F9/F7 V (material) | 9540.3 |
| CAICEPHIRUS2EEC0025 | VENTILADOR VERTICAL CEPHIRUS 2 EEC 1200 BP CTRL MAX F7/F7 V (material) | 7299.03 |
| CAICEPHIRUS2EEC0026 | VENTILADOR VERTICAL CEPHIRUS 2 EEC 2500 BP CTRL MAX F7/F7 V (material) | 8467.79 |
| CAICEPHIRUS2EEC0027 | VENTILADOR VERTICAL CEPHIRUS 2 EEC 3700 BP CTRL MAX F7/F7 V (material) | 10634.45 |
| CAICEPHIRUS2EEC0028 | VENTILADOR VERTICAL CEPHIRUS 2 EEC 4600 BPCTRL MAX F7/F7 V (material) | 11403.26 |
| CAICEPHIRUS2EEC0029 | VENTILADOR VERTICAL CEPHIRUS 2 EEC 1200 BP CTRL MAX F7+F9/F7 V (material) | 7469.88 |
| CAICEPHIRUS2EEC0030 | VENTILADOR VERTICAL CEPHIRUS 2 EEC 2500 BP CTRL MAX F7+F9/F7 V (material) | 8692.99 |
| CAICEPHIRUS2EEC0031 | VENTILADOR VERTICAL CEPHIRUS 2 EEC 3700 BP CTRL MAX F7+F9/F7 V (material) | 10859.66 |
| CAICEPHIRUS2EEC0032 | VENTILADOR VERTICAL CEPHIRUS 2 EEC 4600 BP CTRL MAX F7+F9/F7 V (material) | 11628.47 |
| CAIARUMAKLP0001 | VENTILADOR HORIZONTAL ARUMAK LP 425 BP CTRL-F F7/F7 EEC H (material) | 4120.12 |
| CAIARUMAKLP0002 | VENTILADOR HORIZONTAL ARUMAK LP 900 BP CTRL-F F7/F7 EEC H (material) | 5082.31 |
| CAIARUMAKLP0003 | VENTILADOR HORIZONTAL ARUMAK LP 1800 BP CTRL-F F7/F7 EEC H (material) | 7871.79 |
| CAIARUMAKLP0004 | VENTILADOR HORIZONTAL ARUMAK LP 2700 BP CTRL-F F7/F7 EEC H (material) | 10714.8 |
| CAIARUMAKLP0005 | VENTILADOR HORIZONTAL ARUMAK LP 4000 BP CTRL-F F7/F7 EEC H (material) | 13434.57 |
| CAIARUMAKLP0006 | VENTILADOR HORIZONTAL ARUMAK LP 425 BP CTRL-DPH F7/F7 EEC H (material) | 4974.01 |
| CAIARUMAKLP0007 | VENTILADOR HORIZONTAL ARUMAK LP 900 BP CTRL-DPH F7/F7 EEC H (material) | 5923.76 |
| CAIARUMAKLP0008 | VENTILADOR HORIZONTAL ARUMAK LP 1800 BP CTRL-DPH F7/F7 EEC H (material) | 8689.59 |
| CAIARUMAKLP0009 | VENTILADOR HORIZONTAL ARUMAK LP 2700 BP CTRL-DPH F7/F7 EEC H (material) | 11477.82 |
| CAIARUMAKLP0010 | VENTILADOR HORIZONTAL ARUMAK LP 4000 BP CTRL-DPH F7/F7 EEC H (material) | 14160.26 |
| CAIARUMAKLP0011 | VENTILADOR HORIZONTAL ARUMAK LP 425 BP CTRL-DPH F7/F7 EEC H + COP (material) | 5557.18 |
| CAIARUMAKLP0012 | VENTILADOR HORIZONTAL ARUMAK LP 900 BP CTRL-DPH F7/F7 EEC H + COP (material) | 6510.82 |
| CAIARUMAKLP0013 | VENTILADOR HORIZONTAL ARUMAK LP 1800 BP CTRL-DPH F7/F7 EEC H + COP (material) | 9310.5 |
| CAIARUMAKLP0014 | VENTILADOR HORIZONTAL ARUMAK LP 2700 BP CTRL-DPH F7/F7 EEC H + COP (material) | 12105.41 |
| CAIARUMAKLP0015 | VENTILADOR HORIZONTAL ARUMAK LP 4000 BP CTRL-DPH F7/F7 EEC H + COP (material) | 14787.84 |
| CAIARUMAKLP0016 | VENTILADOR HORIZONTAL ARUMAK LP 425 BP CTRL-DPH F7/F7 EEC H + CAV (material) | 5604.04 |
| CAIARUMAKLP0017 | VENTILADOR HORIZONTAL ARUMAK LP 900 BP CTRL-DPH F7/F7 EEC H + CAV (material) | 6557.69 |
| CAIARUMAKLP0018 | VENTILADOR HORIZONTAL ARUMAK LP 1800 BP CTRL-DPH F7/F7 EEC H + CAV (material) | 9358.67 |
| CAIARUMAKLP0019 | VENTILADOR HORIZONTAL ARUMAK LP 2700 BP CTRL-DPH F7/F7 EEC H + CAV (material) | 12154.71 |
| CAIARUMAKLP0020 | VENTILADOR HORIZONTAL ARUMAK LP 4000 BP CTRL-DPH F7/F7 EEC H + CAV (material) | 14837.15 |
| CAIARUMAKLP0021 | VENTILADOR HORIZONTAL ARUMAK LP 425 BP CTRL-F F7+F9/F7 EEC H (material) | 4201.03 |
| CAIARUMAKLP0022 | VENTILADOR HORIZONTAL ARUMAK LP 900 BP CTRL-F F7+F9/F7 EEC H (material) | 5199.31 |
| CAIARUMAKLP0023 | VENTILADOR HORIZONTAL ARUMAK LP 1800 BP CTRL-F F7+F9/F7 EEC H (material) | 8037.35 |
| CAIARUMAKLP0024 | VENTILADOR HORIZONTAL ARUMAK LP 2700 BP CTRL-F F7+F9/F7 EEC H (material) | 10977.43 |
| CAIARUMAKLP0025 | VENTILADOR HORIZONTAL ARUMAK LP 4000 BP CTRL-F F7+F9/F7 EEC H (material) | 13784.35 |
| CAIARUMAKLP0026 | VENTILADOR HORIZONTAL ARUMAK LP 425 BP CTRL-DPH F7+F9/F7 EEC H (material) | 5054.92 |
| CAIARUMAKLP0027 | VENTILADOR HORIZONTAL ARUMAK LP 900 BP CTRL-DPH F7+F9/F7 EEC H (material) | 6040.76 |
| CAIARUMAKLP0028 | VENTILADOR HORIZONTAL ARUMAK LP 1800 BP CTRL-DPH F7+F9/F7 EEC H (material) | 8855.14 |
| CAIARUMAKLP0029 | VENTILADOR HORIZONTAL ARUMAK LP 2700 BP CTRL-DPH F7+F9/F7 EEC H (material) | 11740.47 |
| CAIARUMAKLP0030 | VENTILADOR HORIZONTAL ARUMAK LP 4000 BP CTRL-DPH F7+F9/F7 EEC H (material) | 14510.04 |
| CAIARUMAKLP0031 | VENTILADOR HORIZONTAL ARUMAK LP 425 BP CTRL-DPH F7+F9/F7 EEC H + COP (material) | 5638.09 |
| CAIARUMAKLP0032 | VENTILADOR HORIZONTAL ARUMAK LP 900 BP CTRL-DPH F7+F9/F7 EEC H + COP (material) | 6627.83 |
| CAIARUMAKLP0033 | VENTILADOR HORIZONTAL ARUMAK LP 1800 BP CTRL-DPH F7+F9/F7 EEC H + COP (material) | 9476.05 |
| CAIARUMAKLP0034 | VENTILADOR HORIZONTAL ARUMAK LP 2700 BP CTRL-DPH F7+F9/F7 EEC H + COP (material) | 12368.05 |
| CAIARUMAKLP0035 | VENTILADOR HORIZONTAL ARUMAK LP 4000 BP CTRL-DPH F7+F9/F7 EEC H + COP (material) | 15137.62 |
| CAIARUMAKLP0036 | VENTILADOR HORIZONTAL ARUMAK LP 425 BP CTRL-DPH F7+F9/F7 EEC H + CAV (material) | 5684.95 |
| CAIARUMAKLP0037 | VENTILADOR HORIZONTAL ARUMAK LP 900 BP CTRL-DPH F7+F9/F7 EEC H + CAV (material) | 6674.69 |
| CAIARUMAKLP0038 | VENTILADOR HORIZONTAL ARUMAK LP 1800 BP CTRL-DPH F7+F9/F7 EEC H + CAV (material) | 9524.22 |
| CAIARUMAKLP0039 | VENTILADOR HORIZONTAL ARUMAK LP 2700 BP CTRL-DPH F7+F9/F7 EEC H + CAV (material) | 12417.35 |
| CAIARUMAKLP0040 | VENTILADOR HORIZONTAL ARUMAK LP 4000 BP CTRL-DPH F7+F9/F7 EEC H + CAV (material) | 15186.91 |
| CAIARUMAKBP0001 | VENTILADOR HORIZONTAL ARUMAK 430 BP CTRL-DPH F7/F7 EEC H (material) | 5817.96 |
| CAIARUMAKBP0002 | VENTILADOR HORIZONTAL ARUMAK 800 BP CTRL-DPH F7/F7 EEC H (material) | 6735.32 |
| CAIARUMAKBP0003 | VENTILADOR HORIZONTAL ARUMAK 2000 BP CTRL-DPH F7/F7 EEC H (material) | 10480.81 |
| CAIARUMAKBP0004 | VENTILADOR HORIZONTAL ARUMAK 2600 BP CTRL-DPH F7/F7 EEC H (material) | 13806.72 |
| CAIARUMAKBP0005 | VENTILADOR HORIZONTAL ARUMAK 400 BP CTRL-DPH F7/F7 BE 1ph EEC H (material) | 6425.42 |
| CAIARUMAKBP0006 | VENTILADOR HORIZONTAL ARUMAK 800 BP CTRL-DPH F7/F7 BE 1ph EEC H (material) | 7382.59 |
| CAIARUMAKBP0007 | VENTILADOR HORIZONTAL ARUMAK 1800 BP CTRL-DPH F7/F7 BE 1ph EEC H (material) | 11505.26 |
| CAIARUMAKBP0008 | VENTILADOR HORIZONTAL ARUMAK 2500 BP CTRL-DPH F7/F7 BE 1ph EEC H (material) | 15204.56 |
| CAIARUMAKBP0009 | VENTILADOR HORIZONTAL ARUMAK 2500 BP CTRL-DPH F7/F7 BE 3ph EEC H (material) | 15253.12 |
| CAIARUMAKBP0010 | VENTILADOR HORIZONTAL ARUMAK 430 BP CTRL-DPH F7/F7 BE 1ph EEC H + COP (material) | 7008.55 |
| CAIARUMAKBP0011 | VENTILADOR HORIZONTAL ARUMAK 800 BP CTRL-DPH F7/F7 BE 1ph EEC H + COP (material) | 7969.72 |
| CAIARUMAKBP0012 | VENTILADOR HORIZONTAL ARUMAK 2000 BP CTRL-DPH F7/F7 BE 1ph EEC H + COP (material) | 12126.13 |
| CAIARUMAKBP0013 | VENTILADOR HORIZONTAL ARUMAK 2600 BP CTRL-DPH F7/F7 BE 1ph EEC H + COP (material) | 15832.14 |
| CAIARUMAKBP0014 | VENTILADOR HORIZONTAL ARUMAK 2600 BP CTRL-DPH F7/F7 BE 3ph EEC H + COP (material) | 15880.71 |
| CAIARUMAKBP0015 | VENTILADOR HORIZONTAL ARUMAK 430 BP CTRL-DPH F7/F7 BE 1ph EEC H + CAV (material) | 7055.39 |
| CAIARUMAKBP0016 | VENTILADOR HORIZONTAL ARUMAK 800 BP CTRL-DPH F7/F7 BE 1ph EEC H + CAV (material) | 8016.56 |
| CAIARUMAKBP0017 | VENTILADOR HORIZONTAL ARUMAK 2000 BP CTRL-DPH F7/F7 BE 1ph EEC H + CAV (material) | 12174.27 |
| CAIARUMAKBP0018 | VENTILADOR HORIZONTAL ARUMAK 2600 BP CTRL-DPH F7/F7 BE 1ph EEC H + CAV (material) | 15881.46 |
| CAIARUMAKBP0019 | VENTILADOR HORIZONTAL ARUMAK 2600 BP CTRL-DPH F7/F7 BE 3ph EEC H + CAV (material) | 15930.03 |
| CAIARUMAKBP0020 | VENTILADOR HORIZONTAL ARUMAK 430 BP CTRL-DPH F7/F7 BA EEC H (material) | 6450.3 |
| CAIARUMAKBP0021 | VENTILADOR HORIZONTAL ARUMAK 800 BP CTRL-DPH F7/F7 BA EEC H (material) | 7397.52 |
| CAIARUMAKBP0022 | VENTILADOR HORIZONTAL ARUMAK 2000 BP CTRL-DPH F7/F7 BA EEC H (material) | 11255.07 |
| CAIARUMAKBP0023 | VENTILADOR HORIZONTAL ARUMAK 2600 BP CTRL-DPH F7/F7 BA EEC H (material) | 14786.38 |
| CAIARUMAKBP0024 | VENTILADOR HORIZONTAL ARUMAK 430 BP CTRL-DPH F7/F7 BA EEC H + COP (material) | 7033.43 |
| CAIARUMAKBP0025 | VENTILADOR HORIZONTAL ARUMAK 800 BP CTRL-DPH F7/F7 BA EEC H + COP (material) | 7984.65 |
| CAIARUMAKBP0026 | VENTILADOR HORIZONTAL ARUMAK 2000 BP CTRL-DPH F7/F7 BA EEC H + COP (material) | 11875.94 |
| CAIARUMAKBP0027 | VENTILADOR HORIZONTAL ARUMAK 2600 BP CTRL-DPH F7/F7 BA EEC H + COP (material) | 15413.97 |
| CAIARUMAKBP0028 | VENTILADOR HORIZONTAL ARUMAK 430 BP CTRL-DPH F7/F7 BA EEC H + CAV (material) | 7080.27 |
| CAIARUMAKBP0029 | VENTILADOR HORIZONTAL ARUMAK 800 BP CTRL-DPH F7/F7 BA EEC H + CAV (material) | 8031.48 |
| CAIARUMAKBP0030 | VENTILADOR HORIZONTAL ARUMAK 2000 BP CTRL-DPH F7/F7 BA EEC H + CAV (material) | 11924.08 |
| CAIARUMAKBP0031 | VENTILADOR HORIZONTAL ARUMAK 2600 BP CTRL-DPH F7/F7 BA EEC H + CAV (material) | 15463.29 |
| CAIARUMAKBP0032 | VENTILADOR HORIZONTAL ARUMAK 430 BP CTRL-DPH F7/F7 EEC H + COP (material) | 6401.09 |
| CAIARUMAKBP0033 | VENTILADOR HORIZONTAL ARUMAK 800 BP CTRL-DPH F7/F7 EEC H + COP (material) | 7322.45 |
| CAIARUMAKBP0034 | VENTILADOR HORIZONTAL ARUMAK 2000 BP CTRL-DPH F7/F7 EEC H + COP (material) | 11101.69 |
| CAIARUMAKBP0035 | VENTILADOR HORIZONTAL ARUMAK 2600 BP CTRL-DPH F7/F7 EEC H + COP (material) | 14434.3 |
| CAIARUMAKBP0036 | VENTILADOR HORIZONTAL ARUMAK 430 BP CTRL-DPH F7/F7 EEC H + CAV (material) | 6448.03 |
| CAIARUMAKBP0037 | VENTILADOR HORIZONTAL ARUMAK 800 BP CTRL-DPH F7/F7 EEC H + CAV (material) | 7369.29 |
| CAIARUMAKBP0038 | VENTILADOR HORIZONTAL ARUMAK 2000 BP CTRL-DPH F7/F7 EEC H + CAV (material) | 11149.82 |
| CAIARUMAKBP0039 | VENTILADOR HORIZONTAL ARUMAK 2600 BP CTRL-DPH F7/F7 EEC H + CAV (material) | 14483.62 |
| CAIARUMAKBP0040 | VENTILADOR HORIZONTAL ARUMAK 430 BP CTRL-DPH F7+F9/F7 EEC H (material) | 5898.87 |
| CAIARUMAKBP0041 | VENTILADOR HORIZONTAL ARUMAK 800 BP CTRL-DPH F7+F9/F7 EEC H (material) | 6853.55 |
| CAIARUMAKBP0042 | VENTILADOR HORIZONTAL ARUMAK 2000 BP CTRL-DPH F7+F9/F7 EEC H (material) | 10764.64 |
| CAIARUMAKBP0043 | VENTILADOR HORIZONTAL ARUMAK 2600 BP CTRL-DPH F7+F9/F7 EEC H (material) | 14228.68 |
| CAIARUMAKBP0044 | VENTILADOR HORIZONTAL ARUMAK 430 BP CTRL-DPH F7+F9/F7 BE 1ph EEC H (material) | 6507.52 |
| CAIARUMAKBP0045 | VENTILADOR HORIZONTAL ARUMAK 800 BP CTRL-DPH F7+F9/F7 BE 1ph EEC H (material) | 7499.63 |
| CAIARUMAKBP0046 | VENTILADOR HORIZONTAL ARUMAK 2000 BP CTRL-DPH F7+F9/F7 BE 1ph EEC H (material) | 11788.98 |
| CAIARUMAKBP0047 | VENTILADOR HORIZONTAL ARUMAK 2600 BP CTRL-DPH F7+F9/F7 BE 1ph EEC H (material) | 15626.62 |
| CAIARUMAKBP0048 | VENTILADOR HORIZONTAL ARUMAK 2600 BP CTRL-DPH F7+F9/F7 BE 3ph EEC H (material) | 15675.08 |
| CAIARUMAKBP0049 | VENTILADOR HORIZONTAL ARUMAK 430 BP CTRL-DPH F7+F9/F7 BE 1ph EEC H + COP (material) | 7090.76 |
| CAIARUMAKBP0050 | VENTILADOR HORIZONTAL ARUMAK 800 BP CTRL-DPH F7+F9/F7 BE 1ph EEC H + COP (material) | 8086.65 |
| CAIARUMAKBP0051 | VENTILADOR HORIZONTAL ARUMAK 2000 BP CTRL-DPH F7+F9/F7 BE 1ph EEC H + COP (material) | 12409.96 |
| CAIARUMAKBP0052 | VENTILADOR HORIZONTAL ARUMAK 2600 BP CTRL-DPH F7+F9/F7 BE 1ph EEC H + COP (material) | 16254.21 |
| CAIARUMAKBP0053 | VENTILADOR HORIZONTAL ARUMAK 2600 BP CTRL-DPH F7+F9/F7 BE 3ph EEC H + COP (material) | 16302.66 |
| CAIARUMAKBP0054 | VENTILADOR HORIZONTAL ARUMAK 430 BP CTRL-DPH F7+F9/F7 BE 1ph EEC H + CAV (material) | 7137.59 |
| CAIARUMAKBP0055 | VENTILADOR HORIZONTAL ARUMAK 800 BP CTRL-DPH F7+F9/F7 BE 1ph EEC H + CAV (material) | 8133.48 |
| CAIARUMAKBP0056 | VENTILADOR HORIZONTAL ARUMAK 2000 BP CTRL-DPH F7+F9/F7 BE 1ph EEC H + CAV (material) | 12458.1 |
| CAIARUMAKBP0057 | VENTILADOR HORIZONTAL ARUMAK 2600 BP CTRL-DPH F7+F9/F7 BE 1ph EEC H + CAV (material) | 16303.42 |
| CAIARUMAKBP0058 | VENTILADOR HORIZONTAL ARUMAK 2600 BP CTRL-DPH F7+F9/F7 BE 3ph EEC H + CAV (material) | 16351.99 |
| CAIARUMAKBP0059 | VENTILADOR HORIZONTAL ARUMAK 430 BP CTRL-DPH F7+F9/F7 BA EEC H (material) | 6531.21 |
| CAIARUMAKBP0060 | VENTILADOR HORIZONTAL ARUMAK 800 BP CTRL-DPH F7+F9/F7 BA EEC H (material) | 7514.55 |
| CAIARUMAKBP0061 | VENTILADOR HORIZONTAL ARUMAK 2000 BP CTRL-DPH F7+F9/F7 BA EEC H (material) | 11537.6 |
| CAIARUMAKBP0062 | VENTILADOR HORIZONTAL ARUMAK 2600 BP CTRL-DPH F7+F9/F7 BA EEC H (material) | 15208.34 |
| CAIARUMAKBP0063 | VENTILADOR HORIZONTAL ARUMAK 430 BP CTRL-DPH F7+F9/F7 BA EEC H + COP (material) | 7114.34 |
| CAIARUMAKBP0064 | VENTILADOR HORIZONTAL ARUMAK 800 BP CTRL-DPH F7+F9/F7 BA EEC H + COP (material) | 8101.58 |
| CAIARUMAKBP0065 | VENTILADOR HORIZONTAL ARUMAK 2000 BP CTRL-DPH F7+F9/F7 BA EEC H + COP (material) | 12158.47 |
| CAIARUMAKBP0066 | VENTILADOR HORIZONTAL ARUMAK 2600 BP CTRL-DPH F7+F9/F7 BA EEC H + COP (material) | 15835.92 |
| CAIARUMAKBP0067 | VENTILADOR HORIZONTAL ARUMAK 430 BP CTRL-DPH F7+F9/F7 BA EEC H + CAV (material) | 7161.17 |
| CAIARUMAKBP0068 | VENTILADOR HORIZONTAL ARUMAK 800 BP CTRL-DPH F7+F9/F7 BA EEC H + CAV (material) | 8148.52 |
| CAIARUMAKBP0069 | VENTILADOR HORIZONTAL ARUMAK 2000 BP CTRL-DPH F7+F9/F7 BA EEC H + CAV (material) | 12206.61 |
| CAIARUMAKBP0070 | VENTILADOR HORIZONTAL ARUMAK 2600 BP CTRL-DPH F7+F9/F7 BA EEC H + CAV (material) | 15885.25 |
| CAIARUMAKBP0071 | VENTILADOR HORIZONTAL ARUMAK 430 BP CTRL-DPH F7+F9/F7 EEC H + COP (material) | 6482 |
| CAIARUMAKBP0072 | VENTILADOR HORIZONTAL ARUMAK 800 BP CTRL-DPH F7+F9/F7 EEC H + COP (material) | 7440.68 |
| CAIARUMAKBP0073 | VENTILADOR HORIZONTAL ARUMAK 2000 BP CTRL-DPH F7+F9/F7 EEC H + COP (material) | 11385.52 |
| CAIARUMAKBP0074 | VENTILADOR HORIZONTAL ARUMAK 2600 BP CTRL-DPH F7+F9/F7 EEC H + COP (material) | 14856.26 |
| CAIARUMAKBP0075 | VENTILADOR HORIZONTAL ARUMAK 430 BP CTRL-DPH F7+F9/F7 EEC H + CAV (material) | 6528.94 |
| CAIARUMAKBP0076 | VENTILADOR HORIZONTAL ARUMAK 800 BP CTRL-DPH F7+F9/F7 EEC H + CAV (material) | 7487.51 |
| CAIARUMAKBP0077 | VENTILADOR HORIZONTAL ARUMAK 2000 BP CTRL-DPH F7+F9/F7 EEC H + CAV (material) | 11433.65 |
| CAIARUMAKBP0078 | VENTILADOR HORIZONTAL ARUMAK 2600 BP CTRL-DPH F7+F9/F7 EEC H + CAV (material) | 14905.58 |
| CAIARUMAKBP0079 | VENTILADOR VERTICAL ARUMAK 430 BP CTRL-DPH F7/F7 EEC V (material) | 6004.66 |
| CAIARUMAKBP0080 | VENTILADOR VERTICAL ARUMAK 800 BP CTRL-DPH F7/F7 EEC V (material) | 6887.19 |
| CAIARUMAKBP0081 | VENTILADOR VERTICAL ARUMAK 2000 BP CTRL-DPH F7/F7 EEC V (material) | 10628.89 |
| CAIARUMAKBP0082 | VENTILADOR VERTICAL ARUMAK 2600 BP CTRL-DPH F7/F7 EEC V (material) | 13830.41 |
| CAIARUMAKBP0083 | VENTILADOR VERTICAL ARUMAK 430 BP CTRL-DPH F7/F7 BE 1ph EEC V (material) | 6612.12 |
| CAIARUMAKBP0084 | VENTILADOR VERTICAL ARUMAK 800 BP CTRL-DPH F7/F7 BE 1ph EEC V (material) | 7621.64 |
| CAIARUMAKBP0085 | VENTILADOR VERTICAL ARUMAK 2000 BP CTRL-DPH F7/F7 BE 1ph EEC V (material) | 11566.15 |
| CAIARUMAKBP0086 | VENTILADOR VERTICAL ARUMAK 2600 BP CTRL-DPH F7/F7 BE 1ph EEC V (material) | 15229.54 |
| CAIARUMAKBP0087 | VENTILADOR VERTICAL ARUMAK 2600 BP CTRL-DPH F7/F7 BE 3ph EEC V (material) | 15276.81 |
| CAIARUMAKBP0088 | VENTILADOR VERTICAL ARUMAK 430 BP CTRL-DPH F7/F7 BE 1ph EEC V + COP (material) | 7195.25 |
| CAIARUMAKBP0089 | VENTILADOR VERTICAL ARUMAK 800 BP CTRL-DPH F7/F7 BE 1ph EEC V + COP (material) | 8208.66 |
| CAIARUMAKBP0090 | VENTILADOR VERTICAL ARUMAK 2000 BP CTRL-DPH F7/F7 BE 1ph EEC V + COP (material) | 12187.14 |
| CAIARUMAKBP0091 | VENTILADOR VERTICAL ARUMAK 2600 BP CTRL-DPH F7/F7 BE 1ph EEC V + COP (material) | 15857.13 |
| CAIARUMAKBP0092 | VENTILADOR VERTICAL ARUMAK 2600 BP CTRL-DPH F7/F7 BE 3ph EEC V + COP (material) | 15904.39 |
| CAIARUMAKBP0093 | VENTILADOR VERTICAL ARUMAK 430 BP CTRL-DPH F7/F7 BE 1ph EEC V + CAV (material) | 7242.08 |
| CAIARUMAKBP0094 | VENTILADOR VERTICAL ARUMAK 800 BP CTRL-DPH F7/F7 BE 1ph EEC V + CAV (material) | 8255.5 |
| CAIARUMAKBP0095 | VENTILADOR VERTICAL ARUMAK 2000 BP CTRL-DPH F7/F7 BE 1ph EEC V + CAV (material) | 12235.27 |
| CAIARUMAKBP0096 | VENTILADOR VERTICAL ARUMAK 2600 BP CTRL-DPH F7/F7 BE 1ph EEC V + CAV (material) | 15906.34 |
| CAIARUMAKBP0097 | VENTILADOR VERTICAL ARUMAK 2600 BP CTRL-DPH F7/F7 BE 3ph EEC V + CAV (material) | 15953.72 |
| CAIARUMAKBP0098 | VENTILADOR VERTICAL ARUMAK 430 BP CTRL-DPH F7/F7 BA EEC V (material) | 6637 |
| CAIARUMAKBP0099 | VENTILADOR VERTICAL ARUMAK 800 BP CTRL-DPH F7/F7 BA EEC V (material) | 7549.38 |
| CAIARUMAKBP0100 | VENTILADOR VERTICAL ARUMAK 2000 BP CTRL-DPH F7/F7 BA EEC V (material) | 11403.15 |
| CAIARUMAKBP0101 | VENTILADOR VERTICAL ARUMAK 2600 BP CTRL-DPH F7/F7 BA EEC V (material) | 14810.07 |
| CAIARUMAKBP0102 | VENTILADOR VERTICAL ARUMAK 430 BP CTRL-DPH F7/F7 BA EEC V + COP (material) | 7220.13 |
| CAIARUMAKBP0103 | VENTILADOR VERTICAL ARUMAK 800 BP CTRL-DPH F7/F7 BA EEC V + COP (material) | 8136.51 |
| CAIARUMAKBP0104 | VENTILADOR VERTICAL ARUMAK 2000 BP CTRL-DPH F7/F7 BA EEC V + COP (material) | 12024.02 |
| CAIARUMAKBP0105 | VENTILADOR VERTICAL ARUMAK 2600 BP CTRL-DPH F7/F7 BA EEC V + COP (material) | 15437.65 |
| CAIARUMAKBP0106 | VENTILADOR VERTICAL ARUMAK 430 BP CTRL-DPH F7/F7 BA EEC V + CAV (material) | 7267.07 |
| CAIARUMAKBP0107 | VENTILADOR VERTICAL ARUMAK 800 BP CTRL-DPH F7/F7 BA EEC V + CAV (material) | 8183.35 |
| CAIARUMAKBP0108 | VENTILADOR VERTICAL ARUMAK 2000 BP CTRL-DPH F7/F7 BA EEC V + CAV (material) | 12072.27 |
| CAIARUMAKBP0109 | VENTILADOR VERTICAL ARUMAK 2600 BP CTRL-DPH F7/F7 BA EEC V + CAV (material) | 15486.87 |
| CAIARUMAKBP0110 | VENTILADOR VERTICAL ARUMAK 430 BP CTRL-DPH F7/F7 EEC V + CAV (material) | 6661.88 |
| CAIARUMAKBP0111 | VENTILADOR VERTICAL ARUMAK 800 BP CTRL-DPH F7/F7 EEC V + CAV (material) | 7548.19 |
| CAIARUMAKBP0112 | VENTILADOR VERTICAL ARUMAK 2000 BP CTRL-DPH F7/F7 EEC V + CAV (material) | 11323.43 |
| CAIARUMAKBP0113 | VENTILADOR VERTICAL ARUMAK 2600 BP CTRL-DPH F7/F7 EEC V + CAV (material) | 14532.41 |
| CAIARUMAKBP0114 | VENTILADOR VERTICAL ARUMAK 430 BP CTRL-DPH F7/F7 EEC V + COP (material) | 6617.1 |
| CAIARUMAKBP0115 | VENTILADOR VERTICAL ARUMAK 800 BP CTRL-DPH F7/F7 EEC V + COP (material) | 7503.31 |
| CAIARUMAKBP0116 | VENTILADOR VERTICAL ARUMAK 2000 BP CTRL-DPH F7/F7 EEC V + COP (material) | 11277.46 |
| CAIARUMAKBP0117 | VENTILADOR VERTICAL ARUMAK 2600 BP CTRL-DPH F7/F7 EEC V + COP (material) | 14485.14 |
| CAIARUMAKBP0118 | VENTILADOR VERTICAL ARUMAK 430 BP CTRL-DPH F7+F9/F7 EEC V (material) | 6085.56 |
| CAIARUMAKBP0119 | VENTILADOR VERTICAL ARUMAK 800 BP CTRL-DPH F7+F9/F7 EEC V (material) | 7004.22 |
| CAIARUMAKBP0120 | VENTILADOR VERTICAL ARUMAK 2000 BP CTRL-DPH F7+F9/F7 EEC V (material) | 10912.72 |
| CAIARUMAKBP0121 | VENTILADOR VERTICAL ARUMAK 2600 BP CTRL-DPH F7+F9/F7 EEC V (material) | 14252.36 |
| CAIARUMAKBP0122 | VENTILADOR VERTICAL ARUMAK 430 BP CTRL-DPH F7+F9/F7 BE 1ph EEC V (material) | 6693.03 |
| CAIARUMAKBP0123 | VENTILADOR VERTICAL ARUMAK 800 BP CTRL-DPH F7+F9/F7 BE 1ph EEC V (material) | 7738.57 |
| CAIARUMAKBP0124 | VENTILADOR VERTICAL ARUMAK 2000 BP CTRL-DPH F7+F9/F7 BE 1ph EEC V (material) | 11849.98 |
| CAIARUMAKBP0125 | VENTILADOR VERTICAL ARUMAK 2600 BP CTRL-DPH F7+F9/F7 BE 1ph EEC V (material) | 15651.5 |
| CAIARUMAKBP0126 | VENTILADOR VERTICAL ARUMAK 2600 BP CTRL-DPH F7+F9/F7 BE 3ph EEC V (material) | 15698.77 |
| CAIARUMAKBP0127 | VENTILADOR VERTICAL ARUMAK 430 BP CTRL-DPH F7+F9/F7 BE 1ph EEC V + COP (material) | 7276.16 |
| CAIARUMAKBP0128 | VENTILADOR VERTICAL ARUMAK 800 BP CTRL-DPH F7+F9/F7 BE 1ph EEC V + COP (material) | 8325.7 |
| CAIARUMAKBP0129 | VENTILADOR VERTICAL ARUMAK 2000 BP CTRL-DPH F7+F9/F7 BE 1ph EEC V + COP (material) | 12470.97 |
| CAIARUMAKBP0130 | VENTILADOR VERTICAL ARUMAK 2600 BP CTRL-DPH F7+F9/F7 BE 1ph EEC V + COP (material) | 16279.08 |
| CAIARUMAKBP0131 | VENTILADOR VERTICAL ARUMAK 2600 BP CTRL-DPH F7+F9/F7 BE 3ph EEC V + COP (material) | 16326.35 |
| CAIARUMAKBP0132 | VENTILADOR VERTICAL ARUMAK 430 BP CTRL-DPH F7+F9/F7 BE 1ph EEC V + CAV (material) | 7322.99 |
| CAIARUMAKBP0133 | VENTILADOR VERTICAL ARUMAK 800 BP CTRL-DPH F7+F9/F7 BE 1ph EEC V + CAV (material) | 8372.53 |
| CAIARUMAKBP0134 | VENTILADOR VERTICAL ARUMAK 2000 BP CTRL-DPH F7+F9/F7 BE 1ph EEC V + CAV (material) | 12519.1 |
| CAIARUMAKBP0135 | VENTILADOR VERTICAL ARUMAK 2600 BP CTRL-DPH F7+F9/F7 BE 1ph EEC V + CAV (material) | 16328.41 |
| CAIARUMAKBP0136 | VENTILADOR VERTICAL ARUMAK 2600 BP CTRL-DPH F7+F9/F7 BE 3ph EEC V + CAV (material) | 16375.68 |
| CAIARUMAKBP0137 | VENTILADOR VERTICAL ARUMAK 430 BP CTRL-DPH F7+F9/F7 BA EEC V (material) | 6717.91 |
| CAIARUMAKBP0138 | VENTILADOR VERTICAL ARUMAK 800 BP CTRL-DPH F7+F9/F7 BA EEC V (material) | 7666.42 |
| CAIARUMAKBP0139 | VENTILADOR VERTICAL ARUMAK 2000 BP CTRL-DPH F7+F9/F7 BA EEC V (material) | 11686.98 |
| CAIARUMAKBP0140 | VENTILADOR VERTICAL ARUMAK 2600 BP CTRL-DPH F7+F9/F7 BA EEC V (material) | 15232.03 |
| CAIARUMAKBP0141 | VENTILADOR VERTICAL ARUMAK 430 BP CTRL-DPH F7+F9/F7 BA EEC V + COP (material) | 7301.03 |
| CAIARUMAKBP0142 | VENTILADOR VERTICAL ARUMAK 800 BP CTRL-DPH F7+F9/F7 BA EEC V + COP (material) | 8253.44 |
| CAIARUMAKBP0143 | VENTILADOR VERTICAL ARUMAK 2000 BP CTRL-DPH F7+F9/F7 BA EEC V + COP (material) | 12307.85 |
| CAIARUMAKBP0144 | VENTILADOR VERTICAL ARUMAK 2600 BP CTRL-DPH F7+F9/F7 BA EEC V + COP (material) | 15859.61 |
| CAIARUMAKBP0145 | VENTILADOR VERTICAL ARUMAK 430 BP CTRL-DPH F7+F9/F7 BA EEC V + CAV (material) | 7347.98 |
| CAIARUMAKBP0146 | VENTILADOR VERTICAL ARUMAK 800 BP CTRL-DPH F7+F9/F7 BA EEC V + CAV (material) | 8300.39 |
| CAIARUMAKBP0147 | VENTILADOR VERTICAL ARUMAK 2000 BP CTRL-DPH F7+F9/F7 BA EEC V + CAV (material) | 12355.99 |
| CAIARUMAKBP0148 | VENTILADOR VERTICAL ARUMAK 2600 BP CTRL-DPH F7+F9/F7 BA EEC V + CAV (material) | 15908.83 |
| CAIARUMAKBP0149 | VENTILADOR VERTICAL ARUMAK 430 BP CTRL-DPH F7+F9/F7 EEC V + COP (material) | 6698 |
| CAIARUMAKBP0150 | VENTILADOR VERTICAL ARUMAK 800 BP CTRL-DPH F7+F9/F7 EEC V + COP (material) | 7620.34 |
| CAIARUMAKBP0151 | VENTILADOR VERTICAL ARUMAK 2000 BP CTRL-DPH F7+F9/F7 EEC V + COP (material) | 11561.18 |
| CAIARUMAKBP0152 | VENTILADOR VERTICAL ARUMAK 2600 BP CTRL-DPH F7+F9/F7 EEC V + COP (material) | 14907.1 |
| CAIARUMAKBP0153 | VENTILADOR VERTICAL ARUMAK 430 BP CTRL-DPH F7+F9/F7 EEC V + CAV (material) | 6742.79 |
| CAIARUMAKBP0154 | VENTILADOR VERTICAL ARUMAK 800 BP CTRL-DPH F7+F9/F7 EEC V + CAV (material) | 7665.12 |
| CAIARUMAKBP0155 | VENTILADOR VERTICAL ARUMAK 2000 BP CTRL-DPH F7+F9/F7 EEC V + CAV (material) | 11607.26 |
| CAIARUMAKBP0156 | VENTILADOR VERTICAL ARUMAK 2600 BP CTRL-DPH F7+F9/F7 EEC V + CAV (material) | 14954.37 |
| CAIDOMEX0001 | VENTILADOR HORIZONTAL DOMEX 1000 CTRL-MAX F7/F7 EEC H (material) | 7869.77 |
| CAIDOMEX0002 | VENTILADOR HORIZONTAL DOMEX 1600 CTRL-MAX F7/F7 EEC H (material) | 10335.43 |
| CAIDOMEX0003 | VENTILADOR HORIZONTAL DOMEX 2300 CTRL-MAX F7/F7 EEC H (material) | 11636.25 |
| CAIDOMEX0004 | VENTILADOR HORIZONTAL DOMEX 3900 CTRL-MAX F7/F7 EEC H (material) | 15123.11 |
| CAIDOMEX0005 | VENTILADOR HORIZONTAL DOMEX 5400 CTRL-MAX F7/F7 EEC H (material) | 18668.16 |
| CAIDOMEX0006 | VENTILADOR HORIZONTAL DOMEX 1000 BE CTRL-MAX F7/F7 EEC H (material) | 9714.23 |
| CAIDOMEX0007 | VENTILADOR HORIZONTAL DOMEX 1600 BE CTRL-MAX F7/F7 EEC H (material) | 12486.54 |
| CAIDOMEX0008 | VENTILADOR HORIZONTAL DOMEX 2300 BE CTRL-MAX F7/F7 EEC H (material) | 13806.83 |
| CAIDOMEX0009 | VENTILADOR HORIZONTAL DOMEX 3900 BE CTRL-MAX F7/F7 EEC H (material) | 17588.77 |
| CAIDOMEX0010 | VENTILADOR HORIZONTAL DOMEX 5400 BE CTRL-MAX F7/F7 EEC H (material) | 21141.61 |
| CAIDOMEX0011 | VENTILADOR HORIZONTAL DOMEX 1000 BE CTRL-MAX F7/F7 EEC H + COP (material) | 9993.73 |
| CAIDOMEX0012 | VENTILADOR HORIZONTAL DOMEX 1600 BE CTRL-MAX F7/F7 EEC H + COP (material) | 12766.15 |
| CAIDOMEX0013 | VENTILADOR HORIZONTAL DOMEX 2300 BE CTRL-MAX F7/F7 EEC H + COP (material) | 14086.33 |
| CAIDOMEX0014 | VENTILADOR HORIZONTAL DOMEX 3900 BE CTRL-MAX F7/F7 EEC H + COP (material) | 17868.27 |
| CAIDOMEX0015 | VENTILADOR HORIZONTAL DOMEX 5400 BE CTRL-MAX F7/F7 EEC H + COP (material) | 21421.11 |
| CAIDOMEX0016 | VENTILADOR HORIZONTAL DOMEX 1000 BE CTRL-MAX F7/F7 EEC H + CAV (material) | 9993.73 |
| CAIDOMEX0017 | VENTILADOR HORIZONTAL DOMEX 1600 BE CTRL-MAX F7/F7 EEC H + CAV (material) | 12766.15 |
| CAIDOMEX0018 | VENTILADOR HORIZONTAL DOMEX 2300 BE CTRL-MAX F7/F7 EEC H + CAV (material) | 14086.33 |
| CAIDOMEX0019 | VENTILADOR HORIZONTAL DOMEX 3900 BE CTRL-MAX F7/F7 EEC H + CAV (material) | 17868.27 |
| CAIDOMEX0020 | VENTILADOR HORIZONTAL DOMEX 5400 BE CTRL-MAX F7/F7 EEC H + CAV (material) | 21421.11 |
| CAIDOMEX0021 | VENTILADOR HORIZONTAL DOMEX 1000 BA CTRL-MAX F7/F7 EEC H (material) | 8964.75 |
| CAIDOMEX0022 | VENTILADOR HORIZONTAL DOMEX 1600 BA CTRL-MAX F7/F7 EEC H (material) | 11372.21 |
| CAIDOMEX0023 | VENTILADOR HORIZONTAL DOMEX 2300 BA CTRL-MAX F7/F7 EEC H (material) | 12661.34 |
| CAIDOMEX0024 | VENTILADOR HORIZONTAL DOMEX 3900 BA CTRL-MAX F7/F7 EEC H (material) | 16187.03 |
| CAIDOMEX0025 | VENTILADOR HORIZONTAL DOMEX 5400 BA CTRL-MAX F7/F7 EEC H (material) | 19654.42 |
| CAIDOMEX0026 | VENTILADOR HORIZONTAL DOMEX 1000 BA CTRL-MAX F7/F7 EEC H + COP (material) | 9244.36 |
| CAIDOMEX0027 | VENTILADOR HORIZONTAL DOMEX 1600 BA CTRL-MAX F7/F7 EEC H + COP (material) | 11651.82 |
| CAIDOMEX0028 | VENTILADOR HORIZONTAL DOMEX 2300 BA CTRL-MAX F7/F7 EEC H + COP (material) | 12940.84 |
| CAIDOMEX0029 | VENTILADOR HORIZONTAL DOMEX 3900 BA CTRL-MAX F7/F7 EEC H + COP (material) | 16466.54 |
| CAIDOMEX0030 | VENTILADOR HORIZONTAL DOMEX 5400 BA CTRL-MAX F7/F7 EEC H + COP (material) | 19934.04 |
| CAIDOMEX0031 | VENTILADOR HORIZONTAL DOMEX 1000 BA CTRL-MAX F7/F7 EEC H + CAV (material) | 9244.36 |
| CAIDOMEX0032 | VENTILADOR HORIZONTAL DOMEX 1600 BA CTRL-MAX F7/F7 EEC H + CAV (material) | 11651.82 |
| CAIDOMEX0033 | VENTILADOR HORIZONTAL DOMEX 2300 BA CTRL-MAX F7/F7 EEC H + CAV (material) | 12940.84 |
| CAIDOMEX0034 | VENTILADOR HORIZONTAL DOMEX 3900 BA CTRL-MAX F7/F7 EEC H + CAV (material) | 16466.54 |
| CAIDOMEX0035 | VENTILADOR HORIZONTAL DOMEX 5400 BA CTRL-MAX F7/F7 EEC H + CAV (material) | 19934.04 |
| CAIDOMEX0036 | VENTILADOR HORIZONTAL DOMEX 1000 CTRL-MAX F7/F7 EEC H + COP (material) | 8149.38 |
| CAIDOMEX0037 | VENTILADOR HORIZONTAL DOMEX 1600 CTRL-MAX F7/F7 EEC H + COP (material) | 10615.04 |
| CAIDOMEX0038 | VENTILADOR HORIZONTAL DOMEX 2300 CTRL-MAX F7/F7 EEC H + COP (material) | 11915.86 |
| CAIDOMEX0039 | VENTILADOR HORIZONTAL DOMEX 3900 CTRL-MAX F7/F7 EEC H + COP (material) | 15402.61 |
| CAIDOMEX0040 | VENTILADOR HORIZONTAL DOMEX 5400 CTRL-MAX F7/F7 EEC H + COP (material) | 18947.77 |
| CAIDOMEX0041 | VENTILADOR HORIZONTAL DOMEX 1000 CTRL-MAX F7/F7 EEC H + CAV (material) | 8149.38 |
| CAIDOMEX0042 | VENTILADOR HORIZONTAL DOMEX 1600 CTRL-MAX F7/F7 EEC H + CAV (material) | 10615.04 |
| CAIDOMEX0043 | VENTILADOR HORIZONTAL DOMEX 2300 CTRL-MAX F7/F7 EEC H + CAV (material) | 11915.86 |
| CAIDOMEX0044 | VENTILADOR HORIZONTAL DOMEX 3900 CTRL-MAX F7/F7 EEC H + CAV (material) | 15402.61 |
| CAIDOMEX0045 | VENTILADOR HORIZONTAL DOMEX 5400 CTRL-MAX F7/F7 EEC H + CAV (material) | 18947.77 |
| CAIDOMEX0046 | VENTILADOR HORIZONTAL DOMEX 1000 CTRL-MAX F7+F9/F7 EEC H (material) | 8071.72 |
| CAIDOMEX0047 | VENTILADOR HORIZONTAL DOMEX 1600 CTRL-MAX F7+F9/F7 EEC H (material) | 10537.38 |
| CAIDOMEX0048 | VENTILADOR HORIZONTAL DOMEX 2300 CTRL-MAX F7+F9/F7 EEC H (material) | 11884.7 |
| CAIDOMEX0049 | VENTILADOR HORIZONTAL DOMEX 3900 CTRL-MAX F7+F9/F7 EEC H (material) | 15437.65 |
| CAIDOMEX0050 | VENTILADOR HORIZONTAL DOMEX 5400 CTRL-MAX F7+F9/F7 EEC H (material) | 19091.42 |
| CAIDOMEX0051 | VENTILADOR HORIZONTAL DOMEX 1000 BE CTRL-MAX F7+F9/F7 EEC H (material) | 9916.07 |
| CAIDOMEX0052 | VENTILADOR HORIZONTAL DOMEX 1600 BE CTRL-MAX F7+F9/F7 EEC H (material) | 12688.49 |
| CAIDOMEX0053 | VENTILADOR HORIZONTAL DOMEX 2300 BE CTRL-MAX F7+F9/F7 EEC H (material) | 14055.28 |
| CAIDOMEX0054 | VENTILADOR HORIZONTAL DOMEX 3900 BE CTRL-MAX F7+F9/F7 EEC H (material) | 17903.21 |
| CAIDOMEX0055 | VENTILADOR HORIZONTAL DOMEX 5400 BE CTRL-MAX F7+F9/F7 EEC H (material) | 21564.86 |
| CAIDOMEX0056 | VENTILADOR HORIZONTAL DOMEX 1000 BE CTRL-MAX F7+F9/F7 EEC H + COP (material) | 10195.68 |
| CAIDOMEX0057 | VENTILADOR HORIZONTAL DOMEX 1600 BE CTRL-MAX F7+F9/F7 EEC H + COP (material) | 12968.1 |
| CAIDOMEX0058 | VENTILADOR HORIZONTAL DOMEX 2300 BE CTRL-MAX F7+F9/F7 EEC H + COP (material) | 14334.9 |
| CAIDOMEX0059 | VENTILADOR HORIZONTAL DOMEX 3900 BE CTRL-MAX F7+F9/F7 EEC H + COP (material) | 18182.82 |
| CAIDOMEX0060 | VENTILADOR HORIZONTAL DOMEX 5400 BE CTRL-MAX F7+F9/F7 EEC H + COP (material) | 21844.37 |
| CAIDOMEX0061 | VENTILADOR HORIZONTAL DOMEX 1000 BE CTRL-MAX F7+F9/F7 EEC H + CAV (material) | 10195.68 |
| CAIDOMEX0062 | VENTILADOR HORIZONTAL DOMEX 1600 BE CTRL-MAX F7+F9/F7 EEC H + CAV (material) | 12968.1 |
| CAIDOMEX0063 | VENTILADOR HORIZONTAL DOMEX 2300 BE CTRL-MAX F7+F9/F7 EEC H + CAV (material) | 14334.9 |
| CAIDOMEX0064 | VENTILADOR HORIZONTAL DOMEX 3900 BE CTRL-MAX F7+F9/F7 EEC H + CAV (material) | 18182.82 |
| CAIDOMEX0065 | VENTILADOR HORIZONTAL DOMEX 5400 BE CTRL-MAX F7+F9/F7 EEC H + CAV (material) | 21844.37 |
| CAIDOMEX0066 | VENTILADOR HORIZONTAL DOMEX 1000 BA CTRL-MAX F7+F9/F7 EEC H (material) | 9166.69 |
| CAIDOMEX0067 | VENTILADOR HORIZONTAL DOMEX 1600 BA CTRL-MAX F7+F9/F7 EEC H (material) | 11574.16 |
| CAIDOMEX0068 | VENTILADOR HORIZONTAL DOMEX 2300 BA CTRL-MAX F7+F9/F7 EEC H (material) | 12909.8 |
| CAIDOMEX0069 | VENTILADOR HORIZONTAL DOMEX 3900 BA CTRL-MAX F7+F9/F7 EEC H (material) | 16501.47 |
| CAIDOMEX0070 | VENTILADOR HORIZONTAL DOMEX 5400 BA CTRL-MAX F7+F9/F7 EEC H (material) | 20077.68 |
| CAIDOMEX0071 | VENTILADOR HORIZONTAL DOMEX 1000 BA CTRL-MAX F7+F9/F7 EEC H + COP (material) | 9446.3 |
| CAIDOMEX0072 | VENTILADOR HORIZONTAL DOMEX 1600 BA CTRL-MAX F7+F9/F7 EEC H + COP (material) | 11853.66 |
| CAIDOMEX0073 | VENTILADOR HORIZONTAL DOMEX 2300 BA CTRL-MAX F7+F9/F7 EEC H + COP (material) | 13189.41 |
| CAIDOMEX0074 | VENTILADOR HORIZONTAL DOMEX 3900 BA CTRL-MAX F7+F9/F7 EEC H + COP (material) | 16781.08 |
| CAIDOMEX0075 | VENTILADOR HORIZONTAL DOMEX 5400 BA CTRL-MAX F7+F9/F7 EEC H + COP (material) | 20357.29 |
| CAIDOMEX0076 | VENTILADOR HORIZONTAL DOMEX 1000 BA CTRL-MAX F7+F9/F7 EEC H + CAV (material) | 9446.3 |
| CAIDOMEX0077 | VENTILADOR HORIZONTAL DOMEX 1600 BA CTRL-MAX F7+F9/F7 EEC H + CAV (material) | 11853.66 |
| CAIDOMEX0078 | VENTILADOR HORIZONTAL DOMEX 2300 BA CTRL-MAX F7+F9/F7 EEC H + CAV (material) | 13189.41 |
| CAIDOMEX0079 | VENTILADOR HORIZONTAL DOMEX 3900 BA CTRL-MAX F7+F9/F7 EEC H + CAV (material) | 16781.08 |
| CAIDOMEX0080 | VENTILADOR HORIZONTAL DOMEX 5400 BA CTRL-MAX F7+F9/F7 EEC H + CAV (material) | 20357.29 |
| CAIDOMEX0081 | VENTILADOR HORIZONTAL DOMEX 1000 CTRL-MAX F7+F9/F7 EEC H + COP (material) | 8351.33 |
| CAIDOMEX0082 | VENTILADOR HORIZONTAL DOMEX 1600 CTRL-MAX F7+F9/F7 EEC H + COP (material) | 10816.99 |
| CAIDOMEX0083 | VENTILADOR HORIZONTAL DOMEX 2300 CTRL-MAX F7+F9/F7 EEC H + COP (material) | 12164.32 |
| CAIDOMEX0084 | VENTILADOR HORIZONTAL DOMEX 3900 CTRL-MAX F7+F9/F7 EEC H + COP (material) | 15717.16 |
| CAIDOMEX0085 | VENTILADOR HORIZONTAL DOMEX 5400 CTRL-MAX F7+F9/F7 EEC H + COP (material) | 19371.03 |
| CAIDOMEX0086 | VENTILADOR HORIZONTAL DOMEX 1000 CTRL-MAX F7+F9/F7 EEC H + CAV (material) | 8351.33 |
| CAIDOMEX0087 | VENTILADOR HORIZONTAL DOMEX 1600 CTRL-MAX F7+F9/F7 EEC H + CAV (material) | 10816.99 |
| CAIDOMEX0088 | VENTILADOR HORIZONTAL DOMEX 2300 CTRL-MAX F7+F9/F7 EEC H + CAV (material) | 12164.32 |
| CAIDOMEX0089 | VENTILADOR HORIZONTAL DOMEX 3900 CTRL-MAX F7+F9/F7 EEC H + CAV (material) | 15717.16 |
| CAIDOMEX0090 | VENTILADOR HORIZONTAL DOMEX 5400 CTRL-MAX F7+F9/F7 EEC H + CAV (material) | 19371.03 |
| CAIDOMEX0091 | VENTILADOR VERTICAL DOMEX 1000 CTRL-MAX F7/F7 EEC V (material) | 8021.21 |
| CAIDOMEX0092 | VENTILADOR VERTICAL DOMEX 1600 CTRL-MAX F7/F7 EEC V (material) | 10482.97 |
| CAIDOMEX0093 | VENTILADOR VERTICAL DOMEX 2300 CTRL-MAX F7/F7 EEC V (material) | 11772.1 |
| CAIDOMEX0094 | VENTILADOR VERTICAL DOMEX 3900 CTRL-MAX F7/F7 EEC V (material) | 15204.66 |
| CAIDOMEX0095 | VENTILADOR VERTICAL DOMEX 5400 CTRL-MAX F7/F7 EEC V (material) | 18722.57 |
| CAIDOMEX0096 | VENTILADOR VERTICAL DOMEX 1000 BE CTRL-MAX F7/F7 EEC V (material) | 9865.67 |
| CAIDOMEX0097 | VENTILADOR VERTICAL DOMEX 1600 BE CTRL-MAX F7/F7 EEC V (material) | 12634.19 |
| CAIDOMEX0098 | VENTILADOR VERTICAL DOMEX 2300 BE CTRL-MAX F7/F7 EEC V (material) | 13946.58 |
| CAIDOMEX0099 | VENTILADOR VERTICAL DOMEX 3900 BE CTRL-MAX F7/F7 EEC V (material) | 17670.32 |
| CAIDOMEX0100 | VENTILADOR VERTICAL DOMEX 5400 BE CTRL-MAX F7/F7 EEC V (material) | 21195.91 |
| CAIDOMEX0101 | VENTILADOR VERTICAL DOMEX 1000 BE CTRL-MAX F7/F7 EEC V + COP (material) | 10145.17 |
| CAIDOMEX0102 | VENTILADOR VERTICAL DOMEX 1600 BE CTRL-MAX F7/F7 EEC V + COP (material) | 12913.69 |
| CAIDOMEX0103 | VENTILADOR VERTICAL DOMEX 2300 BE CTRL-MAX F7/F7 EEC V + COP (material) | 14226.19 |
| CAIDOMEX0104 | VENTILADOR VERTICAL DOMEX 3900 BE CTRL-MAX F7/F7 EEC V + COP (material) | 17949.83 |
| CAIDOMEX0105 | VENTILADOR VERTICAL DOMEX 5400 BE CTRL-MAX F7/F7 EEC V + COP (material) | 21475.52 |
| CAIDOMEX0106 | VENTILADOR VERTICAL DOMEX 1000 BE CTRL-MAX F7/F7 EEC V + CAV (material) | 10145.17 |
| CAIDOMEX0107 | VENTILADOR VERTICAL DOMEX 1600 BE CTRL-MAX F7/F7 EEC V + CAV (material) | 12913.69 |
| CAIDOMEX0108 | VENTILADOR VERTICAL DOMEX 2300 BE CTRL-MAX F7/F7 EEC V + CAV (material) | 14226.19 |
| CAIDOMEX0109 | VENTILADOR VERTICAL DOMEX 3900 BE CTRL-MAX F7/F7 EEC V + CAV (material) | 17949.83 |
| CAIDOMEX0110 | VENTILADOR VERTICAL DOMEX 5400 BE CTRL-MAX F7/F7 EEC V + CAV (material) | 21475.52 |
| CAIDOMEX0111 | VENTILADOR VERTICAL DOMEX 1000 BA CTRL-MAX F7/F7 EEC V (material) | 9120.07 |
| CAIDOMEX0112 | VENTILADOR VERTICAL DOMEX 1600 BA CTRL-MAX F7/F7 EEC V (material) | 11675.08 |
| CAIDOMEX0113 | VENTILADOR VERTICAL DOMEX 2300 BA CTRL-MAX F7/F7 EEC V (material) | 12983.57 |
| CAIDOMEX0114 | VENTILADOR VERTICAL DOMEX 3900 BA CTRL-MAX F7/F7 EEC V (material) | 16517.05 |
| CAIDOMEX0115 | VENTILADOR VERTICAL DOMEX 5400 BA CTRL-MAX F7/F7 EEC V (material) | 20081.57 |
| CAIDOMEX0116 | VENTILADOR VERTICAL DOMEX 1000 BA CTRL-MAX F7/F7 EEC V + COP (material) | 9399.68 |
| CAIDOMEX0117 | VENTILADOR VERTICAL DOMEX 1600 BA CTRL-MAX F7/F7 EEC V + COP (material) | 11954.69 |
| CAIDOMEX0118 | VENTILADOR VERTICAL DOMEX 2300 BA CTRL-MAX F7/F7 EEC V + COP (material) | 13263.18 |
| CAIDOMEX0119 | VENTILADOR VERTICAL DOMEX 3900 BA CTRL-MAX F7/F7 EEC V + COP (material) | 16796.66 |
| CAIDOMEX0120 | VENTILADOR VERTICAL DOMEX 5400 BA CTRL-MAX F7/F7 EEC V + COP (material) | 20361.08 |
| CAIDOMEX0121 | VENTILADOR VERTICAL DOMEX 1000 BA CTRL-MAX F7/F7 EEC V + CAV (material) | 9399.68 |
| CAIDOMEX0122 | VENTILADOR VERTICAL DOMEX 1600 BA CTRL-MAX F7/F7 EEC V + CAV (material) | 11954.69 |
| CAIDOMEX0123 | VENTILADOR VERTICAL DOMEX 2300 BA CTRL-MAX F7/F7 EEC V + CAV (material) | 13263.18 |
| CAIDOMEX0124 | VENTILADOR VERTICAL DOMEX 3900 BA CTRL-MAX F7/F7 EEC V + CAV (material) | 16796.66 |
| CAIDOMEX0125 | VENTILADOR VERTICAL DOMEX 5400 BA CTRL-MAX F7/F7 EEC V + CAV (material) | 20361.08 |
| CAIDOMEX0126 | VENTILADOR VERTICAL DOMEX 1000 CTRL-MAX F7/F7 EEC V + COP (material) | 8300.82 |
| CAIDOMEX0127 | VENTILADOR VERTICAL DOMEX 1600 CTRL-MAX F7/F7 EEC V + COP (material) | 10762.58 |
| CAIDOMEX0128 | VENTILADOR VERTICAL DOMEX 2300 CTRL-MAX F7/F7 EEC V + COP (material) | 12051.71 |
| CAIDOMEX0129 | VENTILADOR VERTICAL DOMEX 3900 CTRL-MAX F7/F7 EEC V + COP (material) | 15484.17 |
| CAIDOMEX0130 | VENTILADOR VERTICAL DOMEX 5400 CTRL-MAX F7/F7 EEC V + COP (material) | 19002.07 |
| CAIDOMEX0131 | VENTILADOR VERTICAL DOMEX 1000 CTRL-MAX F7/F7 EEC V + CAV (material) | 8300.82 |
| CAIDOMEX0132 | VENTILADOR VERTICAL DOMEX 1600 CTRL-MAX F7/F7 EEC V + CAV (material) | 10762.58 |
| CAIDOMEX0133 | VENTILADOR VERTICAL DOMEX 2300 CTRL-MAX F7/F7 EEC V + CAV (material) | 12051.71 |
| CAIDOMEX0134 | VENTILADOR VERTICAL DOMEX 3900 CTRL-MAX F7/F7 EEC V + CAV (material) | 15484.17 |
| CAIDOMEX0135 | VENTILADOR VERTICAL DOMEX 5400 CTRL-MAX F7/F7 EEC V + CAV (material) | 19002.07 |
| CAIDOMEX0136 | VENTILADOR VERTICAL DOMEX 1000 CTRL-MAX F7+F9/F7 EEC V (material) | 8223.15 |
| CAIDOMEX0137 | VENTILADOR VERTICAL DOMEX 1600 CTRL-MAX F7+F9/F7 EEC V (material) | 10684.92 |
| CAIDOMEX0138 | VENTILADOR VERTICAL DOMEX 2300 CTRL-MAX F7+F9/F7 EEC V (material) | 12020.67 |
| CAIDOMEX0139 | VENTILADOR VERTICAL DOMEX 3900 CTRL-MAX F7+F9/F7 EEC V (material) | 15519.1 |
| CAIDOMEX0140 | VENTILADOR VERTICAL DOMEX 5400 CTRL-MAX F7+F9/F7 EEC V (material) | 19145.82 |
| CAIDOMEX0141 | VENTILADOR VERTICAL DOMEX 1000 BE CTRL-MAX F7+F9/F7 EEC V (material) | 10067.5 |
| CAIDOMEX0142 | VENTILADOR VERTICAL DOMEX 1600 BE CTRL-MAX F7+F9/F7 EEC V (material) | 12836.03 |
| CAIDOMEX0143 | VENTILADOR VERTICAL DOMEX 2300 BE CTRL-MAX F7+F9/F7 EEC V (material) | 14195.04 |
| CAIDOMEX0144 | VENTILADOR VERTICAL DOMEX 3900 BE CTRL-MAX F7+F9/F7 EEC V (material) | 17984.76 |
| CAIDOMEX0145 | VENTILADOR VERTICAL DOMEX 5400 BE CTRL-MAX F7+F9/F7 EEC V (material) | 21619.16 |
| CAIDOMEX0146 | VENTILADOR VERTICAL DOMEX 1000 BE CTRL-MAX F7+F9/F7 EEC V + COP (material) | 10347.12 |
| CAIDOMEX0147 | VENTILADOR VERTICAL DOMEX 1600 BE CTRL-MAX F7+F9/F7 EEC V + COP (material) | 13115.64 |
| CAIDOMEX0148 | VENTILADOR VERTICAL DOMEX 2300 BE CTRL-MAX F7+F9/F7 EEC V + COP (material) | 14474.65 |
| CAIDOMEX0149 | VENTILADOR VERTICAL DOMEX 3900 BE CTRL-MAX F7+F9/F7 EEC V + COP (material) | 18264.37 |
| CAIDOMEX0150 | VENTILADOR VERTICAL DOMEX 5400 BE CTRL-MAX F7+F9/F7 EEC V + COP (material) | 21898.77 |
| CAIDOMEX0151 | VENTILADOR VERTICAL DOMEX 1000 BE CTRL-MAX F7+F9/F7 EEC V + CAV (material) | 10347.12 |
| CAIDOMEX0152 | VENTILADOR VERTICAL DOMEX 1600 BE CTRL-MAX F7+F9/F7 EEC V + CAV (material) | 13115.64 |
| CAIDOMEX0153 | VENTILADOR VERTICAL DOMEX 2300 BE CTRL-MAX F7+F9/F7 EEC V + CAV (material) | 14474.65 |
| CAIDOMEX0154 | VENTILADOR VERTICAL DOMEX 3900 BE CTRL-MAX F7+F9/F7 EEC V + CAV (material) | 18264.37 |
| CAIDOMEX0155 | VENTILADOR VERTICAL DOMEX 5400 BE CTRL-MAX F7+F9/F7 EEC V + CAV (material) | 21898.77 |
| CAIDOMEX0156 | VENTILADOR VERTICAL DOMEX 1000 BA CTRL-MAX F7+F9/F7 EEC V (material) | 9322.02 |
| CAIDOMEX0157 | VENTILADOR VERTICAL DOMEX 1600 BA CTRL-MAX F7+F9/F7 EEC V (material) | 11877.02 |
| CAIDOMEX0158 | VENTILADOR VERTICAL DOMEX 2300 BA CTRL-MAX F7+F9/F7 EEC V (material) | 13232.14 |
| CAIDOMEX0159 | VENTILADOR VERTICAL DOMEX 3900 BA CTRL-MAX F7+F9/F7 EEC V (material) | 16831.6 |
| CAIDOMEX0160 | VENTILADOR VERTICAL DOMEX 5400 BA CTRL-MAX F7+F9/F7 EEC V (material) | 20504.83 |
| CAIDOMEX0161 | VENTILADOR VERTICAL DOMEX 1000 BA CTRL-MAX F7+F9/F7 EEC V + COP (material) | 9601.63 |
| CAIDOMEX0162 | VENTILADOR VERTICAL DOMEX 1600 BA CTRL-MAX F7+F9/F7 EEC V + COP (material) | 12156.53 |
| CAIDOMEX0163 | VENTILADOR VERTICAL DOMEX 2300 BA CTRL-MAX F7+F9/F7 EEC V + COP (material) | 13511.64 |
| CAIDOMEX0164 | VENTILADOR VERTICAL DOMEX 3900 BA CTRL-MAX F7+F9/F7 EEC V + COP (material) | 17111.1 |
| CAIDOMEX0165 | VENTILADOR VERTICAL DOMEX 5400 BA CTRL-MAX F7+F9/F7 EEC V + COP (material) | 20784.33 |
| CAIDOMEX0166 | VENTILADOR VERTICAL DOMEX 1000 BA CTRL-MAX F7+F9/F7 EEC V + CAV (material) | 9601.63 |
| CAIDOMEX0167 | VENTILADOR VERTICAL DOMEX 1600 BA CTRL-MAX F7+F9/F7 EEC V + CAV (material) | 12156.53 |
| CAIDOMEX0168 | VENTILADOR VERTICAL DOMEX 2300 BA CTRL-MAX F7+F9/F7 EEC V + CAV (material) | 13511.64 |
| CAIDOMEX0169 | VENTILADOR VERTICAL DOMEX 3900 BA CTRL-MAX F7+F9/F7 EEC V + CAV (material) | 17111.1 |
| CAIDOMEX0170 | VENTILADOR VERTICAL DOMEX 5400 BA CTRL-MAX F7+F9/F7 EEC V + CAV (material) | 20784.33 |
| CAIDOMEX0171 | VENTILADOR VERTICAL DOMEX 1000 CTRL-MAX F7+F9/F7 EEC V + CAV (material) | 8502.77 |
| CAIDOMEX0172 | VENTILADOR VERTICAL DOMEX 1600 CTRL-MAX F7+F9/F7 EEC V + CAV (material) | 10964.53 |
| CAIDOMEX0173 | VENTILADOR VERTICAL DOMEX 2300 CTRL-MAX F7+F9/F7 EEC V + CAV (material) | 12300.17 |
| CAIDOMEX0174 | VENTILADOR VERTICAL DOMEX 3900 CTRL-MAX F7+F9/F7 EEC V + CAV (material) | 15798.72 |
| CAIDOMEX0175 | VENTILADOR VERTICAL DOMEX 5400 CTRL-MAX F7+F9/F7 EEC V + CAV (material) | 19425.33 |
| CAIDOMEX0176 | VENTILADOR VERTICAL DOMEX 1000 CTRL-MAX F7+F9/F7 EEC V + COP (material) | 8502.77 |
| CAIDOMEX0177 | VENTILADOR VERTICAL DOMEX 1600 CTRL-MAX F7+F9/F7 EEC V + COP (material) | 10964.53 |
| CAIDOMEX0178 | VENTILADOR VERTICAL DOMEX 2300 CTRL-MAX F7+F9/F7 EEC V + COP (material) | 12300.17 |
| CAIDOMEX0179 | VENTILADOR VERTICAL DOMEX 3900 CTRL-MAX F7+F9/F7 EEC V + COP (material) | 15798.72 |
| CAIDOMEX0180 | VENTILADOR VERTICAL DOMEX 5400 CTRL-MAX F7+F9/F7 EEC V + COP (material) | 19425.33 |
| CAIMAKNA0001 | VENTILADOR VERTICAL MAKNA EEC F7/F7-09 (material) | 32883.53 |
| CAIMAKNA0002 | VENTILADOR VERTICAL MAKNA EEC F7/F7-14 (material) | 44398.31 |
| CAIMAKNA0003 | VENTILADOR VERTICAL MAKNA EEC F7/F7-09 BE (material) | 36731.34 |
| CAIMAKNA0004 | VENTILADOR VERTICAL MAKNA EEC F7/F7-14 BE (material) | 49249.8 |
| CAIMAKNA0005 | VENTILADOR VERTICAL MAKNA EEC F7/F7-09 BA (material) | 34390.83 |
| CAIMAKNA0006 | VENTILADOR VERTICAL MAKNA EEC F7/F7-14 BA (material) | 46352.12 |
| CAIMAKNA0007 | VENTILADOR VERTICAL MAKNA EEC F7/F7-09 COP (material) | 33359.9 |
| CAIMAKNA0008 | VENTILADOR VERTICAL MAKNA EEC F7/F7-14 COP (material) | 44874.78 |
| CAIMAKNA0009 | VENTILADOR VERTICAL MAKNA EEC F7/F7-09 BE COP (material) | 37207.71 |
| CAIMAKNA0010 | VENTILADOR VERTICAL MAKNA EEC F7/F7-14 BE COP (material) | 49726.16 |
| CAIMAKNA0011 | VENTILADOR VERTICAL MAKNA EEC F7/F7-09 BA COP (material) | 34867.31 |
| CAIMAKNA0012 | VENTILADOR VERTICAL MAKNA EEC F7/F7-14 BA COP (material) | 46828.6 |
| CAMBDCUBIC0001 | VENTILADOR SERIE MONOFÁSICA BD CUBIC 7/7 M4 0,13kW (material) | 218.61 |
| CAMBDCUBIC0002 | VENTILADOR SERIE MONOFÁSICA BD CUBIC 9/7 M4 0,35kW (material) | 237.18 |
| CAMBDCUBIC0003 | VENTILADOR SERIE MONOFÁSICA BD CUBIC 9/9 M4 0,35kW (material) | 258.97 |
| CAMBDCUBIC0004 | VENTILADOR SERIE MONOFÁSICA BD CUBIC 10/8 M4 0,59kW (material) | 267.23 |
| CAMBDCUBIC0005 | VENTILADOR SERIE MONOFÁSICA BD CUBIC 10/10 M4 0,59kW (material) | 286.74 |
| CAMBDCUBIC0006 | VENTILADOR SERIE MONOFÁSICA BD CUBIC 7/7 M6 0,04kW (material) | 196.75 |
| CAMBDCUBIC0007 | VENTILADOR SERIE MONOFÁSICA BD CUBIC 9/7 M6 0,13kW (material) | 318.36 |
| CAMBDCUBIC0008 | VENTILADOR SERIE MONOFÁSICA BD CUBIC 9/9 M6 0,13kW (material) | 316.87 |
| CAMBDCUBIC0009 | VENTILADOR SERIE MONOFÁSICA BD CUBIC 10/8 M6 0,21kW (material) | 316.87 |
| CAMBDCUBIC0010 | VENTILADOR SERIE MONOFÁSICA BD CUBIC 10/10 M6 0,21kW (material) | 330.09 |
| CAMBDCUBIC0011 | VENTILADOR SERIE MONOFÁSICA BD CUBIC 12/9 M6 0,76kW (material) | 486 |
| CAMBDCUBIC0012 | VENTILADOR SERIE MONOFÁSICA BD CUBIC 12/12 M6 0,76kW (material) | 479.55 |
| CAMBDCUBIC0013 | VENTILADOR SERIE MONOFÁSICA BD CUBIC 7/7 M4 0,12kW (material) | 198.79 |
| CAMBDCUBIC0014 | VENTILADOR SERIE MONOFÁSICA BD CUBIC 9/7 M6 0,12kW (material) | 261.02 |
| CAMBDCUBIC0015 | VENTILADOR SERIE MONOFÁSICA BD CUBIC 9/9 M6 0,12kW (material) | 241.98 |
| CAMBDCUBIC0016 | VENTILADOR SERIE MONOFÁSICA BD CUBIC 10/8 M6 0,19kW (material) | 259.76 |
| CAMBDCUBIC0017 | VENTILADOR SERIE MONOFÁSICA BD CUBIC 10/10 M6 0,19kW (material) | 270.53 |
| CAMBDCUBIC0018 | VENTILADOR SERIE MONOFÁSICA BD CUBIC 12/9 M6 0,79kW (material) | 441.87 |
| CAMBDCUBIC0019 | VENTILADOR SERIE MONOFÁSICA BD CUBIC 12/12 M6 0,79kW (material) | 435.89 |
| CATBD0001 | VENTILADOR SERIE TRIFÁSICA BD 12/9 T6 1,1kW (material) | 405.05 |
| CATBD0002 | VENTILADOR SERIE TRIFÁSICA BD 12/12 T6 1,1kW (material) | 406.79 |
| CATBD0003 | VENTILADOR SERIE TRIFÁSICA BD 15/15 T6 2,2kW (material) | 771.41 |
| CAMBDEEC0001 | VENTILADOR SERIE MONOFÁSICA BD 7/7 EEC (material) | 343.62 |
| CAMBDEEC0002 | VENTILADOR SERIE MONOFÁSICA BD 9/7 EEC (material) | 431.41 |
| CAMBDEEC0003 | VENTILADOR SERIE MONOFÁSICA BD 9/9 EEC (material) | 439.2 |
| CAMBDEEC0004 | VENTILADOR SERIE MONOFÁSICA BD 10/8 EEC (material) | 568.92 |
| CAMBDEEC0005 | VENTILADOR SERIE MONOFÁSICA BD 10/10 EEC (material) | 572.77 |
| CAMBDEEC0006 | VENTILADOR SERIE MONOFÁSICA BD 12/9 EEC (material) | 623.28 |
| CAMBDEEC0007 | VENTILADOR SERIE MONOFÁSICA BD 12/12 EEC (material) | 627.13 |
| CAMBD3V0001 | VENTILADOR SERIE MONOFÁSICA BD 7/7 M4 0,12kW 3V (material) | 247.41 |
| CAMBD3V0002 | VENTILADOR SERIE MONOFÁSICA BD 9/7 M4 0,35kW 3V (material) | 325.68 |
| CAMBD3V0003 | VENTILADOR SERIE MONOFÁSICA BD 9/9 M4 0,35kW 3V (material) | 327.65 |
| CAMBD3V0004 | VENTILADOR SERIE MONOFÁSICA BD 10/8 M4 0,59kW 3V (material) | 337.72 |
| CAMBD3V0005 | VENTILADOR SERIE MONOFÁSICA BD 10/10 M4 0,59kW 3V (material) | 341.02 |
| CAMBD3V0006 | VENTILADOR SERIE MONOFÁSICA BD 12/9 M6 0,79kW 3V (material) | 495.05 |
| CAMBD3V0007 | VENTILADOR SERIE MONOFÁSICA BD 12/12 M6 0,79kW 3V (material) | 499.61 |
| CAMBDEXO0001 | VENTILADOR SERIE MONOFÁSICA BD EXO 7/7 M4 0,15kW (material) | 381.85 |
| CAMBDEXO0002 | VENTILADOR SERIE MONOFÁSICA BD EXO 9/9 M4 0,55kW (material) | 511.1 |
| CAMBDEXO0003 | VENTILADOR SERIE MONOFÁSICA BD EXO 10/10 M4 0,6kW (material) | 670.79 |
| CAMBDEXO0004 | VENTILADOR SERIE MONOFÁSICA BD EXO 7/7 M6 0,05kW (material) | 389.24 |
| CAMBDEXO0005 | VENTILADOR SERIE MONOFÁSICA BD EXO 10/10 M6 0,32kW (material) | 576.39 |
| CATBDEXO0006 | VENTILADOR SERIE TRIFÁSICA BD EXO 12/12 T6 0,55kW (material) | 661.98 |
| CAIBV0001 | VENTILADOR BV 7/7 (material) | 121.9 |
| CAIBV0002 | VENTILADOR BV 9/7 (material) | 139.43 |
| CAIBV0003 | VENTILADOR BV 9/9 (material) | 141.81 |
| CAIBV0004 | VENTILADOR BV 10/8 (material) | 148.62 |
| CAIBV0005 | VENTILADOR BV 10/10 (material) | 152.41 |
| CAIBV0006 | VENTILADOR BV 12/9 (material) | 181.29 |
| CAIBV0007 | VENTILADOR BV 12/12 (material) | 190.81 |
| CAIBV0008 | VENTILADOR BV 15/15 (material) | 332.83 |
| CAIBV0009 | VENTILADOR BV 18/18 (material) | 388.1 |
| CAIBVC0001 | VENTILADOR BVC 9/9 (material) | 216.12 |
| CAIBVC0002 | VENTILADOR BVC 10/10 (material) | 234.51 |
| CAIBVC0003 | VENTILADOR BVC 12/12 (material) | 271.82 |
| CAIBVC0004 | VENTILADOR BVC 15/15 (material) | 430.5 |
| CAIBVC0005 | VENTILADOR BVC 18/18 (material) | 502.76 |
| CAIBVCR0001 | VENTILADOR BVCR 15/15 (material) | 557.06 |
| CAIBVCR0002 | VENTILADOR BVCR 18/18 (material) | 700.81 |
| CAIBVCR0003 | VENTILADOR BVCR 20/20 (material) | 1104.06 |
| CAIBVCR0004 | VENTILADOR BVCR 22/22 (material) | 1173.93 |
| CAIBVCR0005 | VENTILADOR BVCR 25/25 (material) | 1354.57 |
| CAIBVCR0006 | VENTILADOR BVCR 30/28 (material) | 1689.56 |
| CAMBC0001 | VENTILADOR SERIE MONOFÁSICA BC 25/10 M4 0,55kW (material) | 602.92 |
| CAMBC0002 | VENTILADOR SERIE MONOFÁSICA BC 28/11 M4 1,1kW (material) | 726.34 |
| CAMBC0003 | VENTILADOR SERIE MONOFÁSICA BC 35/18 M4 1,5kW (material) | 900.7 |
| CATBC0001 | VENTILADOR SERIE TRIFÁSICA BC 25/10 T4 0,55kW (material) | 538.56 |
| CATBC0002 | VENTILADOR SERIE TRIFÁSICA BC 28/11 T4 1,1kW (material) | 709.9 |
| CATBC0003 | VENTILADOR SERIE TRIFÁSICA BC 35/18 T4 1,5kW (material) | 869.12 |
| CATBC0004 | VENTILADOR SERIE TRIFÁSICA BC 35/18 T6 0,75kW (material) | 838.4 |
| CAIBST0001 | VENTILADOR BST 9/4 (material) | 319.31 |
| CAIBST0002 | VENTILADOR BST 10/5 (material) | 334.24 |
| CAIBST0003 | VENTILADOR BST 12/6 (material) | 390.37 |
| CAIBST0004 | VENTILADOR BST 15/7 (material) | 445.32 |
| CAIBST0005 | VENTILADOR BST 18/9 (material) | 539.1 |
| CAIBSTR0001 | VENTILADOR BSTR 20/10 (material) | 1149.27 |
| CAIBSTR0002 | VENTILADOR BSTR 22/11 (material) | 1241 |
| CAIBSTR0003 | VENTILADOR BSTR 25/13 (material) | 1448.57 |
| CAIBSTR0004 | VENTILADOR BSTR 30/14 (material) | 1738.89 |
| CAMBCI0001 | VENTILADOR SERIE MONOFÁSICA BCI 20/8 M2 1,1kW (material) | 993.51 |
| CAMBCI0002 | VENTILADOR SERIE MONOFÁSICA BCI 22/9 M2 1,1kW (material) | 1003.57 |
| CAMBCI0003 | VENTILADOR SERIE MONOFÁSICA BCI 22/9 M2 1,5kW (material) | 1052.68 |
| CAMBCI0004 | VENTILADOR SERIE MONOFÁSICA BCI 25/10 M2 1,5kW (material) | 1066.96 |
| CAMMBRC0001 | VENTILADOR SERIE MONOFÁSICA MBRC 40/12 M4 0,75kW (material) | 1578.8 |
| CAMMBRC0002 | VENTILADOR SERIE MONOFÁSICA MBRC 45/14 M4 1,1kW (material) | 1794.81 |
| CAMMBRC0003 | VENTILADOR SERIE MONOFÁSICA MBRC 50/16 M4 1,5kW (material) | 2117.9 |
| CAMMBRC0004 | VENTILADOR SERIE MONOFÁSICA MBRC 50/16 M6 0,75kW (material) | 2237.32 |
| CATMBRC0001 | VENTILADOR SERIE TRIFÁSICA MBRC 31/10 T2 1,1kW (material) | 1258.63 |
| CATMBRC0002 | VENTILADOR SERIE TRIFÁSICA MBRC 35/11 T2 2,2kW (material) | 1452.68 |
| CATMBRC0003 | VENTILADOR SERIE TRIFÁSICA MBRC 40/12 T2 3kW (material) | 1892.27 |
| CATMBRC0004 | VENTILADOR SERIE TRIFÁSICA MBRC 40/12 T4 0,75kW (material) | 1532.94 |
| CATMBRC0005 | VENTILADOR SERIE TRIFÁSICA MBRC 45/14 T4 1,1kW (material) | 1742.57 |
| CATMBRC0006 | VENTILADOR SERIE TRIFÁSICA MBRC 50/16 T4 1,5kW (material) | 2056.36 |
| CATMBRC0007 | VENTILADOR SERIE TRIFÁSICA MBRC 56/18 T4 3kW (material) | 2627.26 |
| CATMBRC0008 | VENTILADOR SERIE TRIFÁSICA MBRC 63/20 T4 5,5kW (material) | 3237.43 |
| CATMBRC0009 | VENTILADOR SERIE TRIFÁSICA MBRC 71/22 T4 7,5kW (material) | 4620.77 |
| CATMBRC0010 | VENTILADOR SERIE TRIFÁSICA MBRC 50/16 T6 0,75kW (material) | 2172.2 |
| CATMBRC0011 | VENTILADOR SERIE TRIFÁSICA MBRC 56/18 T6 1,5kW (material) | 2581.72 |
| CATMBRC0012 | VENTILADOR SERIE TRIFÁSICA MBRC 63/20 T6 1,5kW (material) | 3007.57 |
| CATMBRC0013 | VENTILADOR SERIE TRIFÁSICA MBRC 71/22 T6 3kW (material) | 3965.82 |
| CATNIMUS0001 | VENTILADOR SERIE TRIFÁSICA NIMUS 311 T2 1,1kW (material) | 1123.28 |
| CATNIMUS0002 | VENTILADOR SERIE TRIFÁSICA NIMUS 312 T2 1,1kW (material) | 1130.05 |
| CATNIMUS0003 | VENTILADOR SERIE TRIFÁSICA NIMUS 351 T2 2,2kW (material) | 1373.37 |
| CATNIMUS0004 | VENTILADOR SERIE TRIFÁSICA NIMUS 352 T2 2,2kW (material) | 1381.87 |
| CATNIMUS0005 | VENTILADOR SERIE TRIFÁSICA NIMUS 401 T2 3kW (material) | 1629.26 |
| CATNIMUS0006 | VENTILADOR SERIE TRIFÁSICA NIMUS 402 T2 4kW (material) | 1703.7 |
| CATNIMUS0007 | VENTILADOR SERIE TRIFÁSICA NIMUS 451 T2 7,5kW (material) | 2114.86 |
| CATNIMUS0008 | VENTILADOR SERIE TRIFÁSICA NIMUS 452 T2 7,5kW (material) | 2126.38 |
| CATNIMUS0009 | VENTILADOR SERIE TRIFÁSICA NIMUS 501 T2 11kW (material) | 3088.07 |
| CATNIMUS0010 | VENTILADOR SERIE TRIFÁSICA NIMUS 502 T2 11kW (material) | 3103.19 |
| CATNIMUS0011 | VENTILADOR SERIE TRIFÁSICA NIMUS 311 T4 0,37kW (material) | 1042.74 |
| CATNIMUS0012 | VENTILADOR SERIE TRIFÁSICA NIMUS 312 T4 0,37kW (material) | 1049.51 |
| CATNIMUS0013 | VENTILADOR SERIE TRIFÁSICA NIMUS 351 T4 0,37kW (material) | 1147.5 |
| CATNIMUS0014 | VENTILADOR SERIE TRIFÁSICA NIMUS 352 T4 0,37kW (material) | 1155.32 |
| CATNIMUS0015 | VENTILADOR SERIE TRIFÁSICA NIMUS 401 T4 0,55kW (material) | 1316.86 |
| CATNIMUS0016 | VENTILADOR SERIE TRIFÁSICA NIMUS 402 T4 0,55kW (material) | 1326.14 |
| CATNIMUS0017 | VENTILADOR SERIE TRIFÁSICA NIMUS 451 T4 0,75kW (material) | 1500.36 |
| CATNIMUS0018 | VENTILADOR SERIE TRIFÁSICA NIMUS 452 T4 1,1kW (material) | 1544.33 |
| CATNIMUS0019 | VENTILADOR SERIE TRIFÁSICA NIMUS 501 T4 1,5kW (material) | 1785.1 |
| CATNIMUS0020 | VENTILADOR SERIE TRIFÁSICA NIMUS 502 T4 1,5kW (material) | 1797.73 |
| CATNIMUS0021 | VENTILADOR SERIE TRIFÁSICA NIMUS 561 T4 2,2kW (material) | 2264.39 |
| CATNIMUS0022 | VENTILADOR SERIE TRIFÁSICA NIMUS 562 T4 3kW (material) | 2362.24 |
| CATNIMUS0023 | VENTILADOR SERIE TRIFÁSICA NIMUS 631 T4 4kW (material) | 2832.17 |
| CATNIMUS0024 | VENTILADOR SERIE TRIFÁSICA NIMUS 632 T4 5,5kW (material) | 3021.83 |
| CATNIMUS0025 | VENTILADOR SERIE TRIFÁSICA NIMUS 711 T4 7,5kW (material) | 3564.26 |
| CATNIMUS0026 | VENTILADOR SERIE TRIFÁSICA NIMUS 712 T4 9,2kW (material) | 3798.38 |
| CATNIMUS0027 | VENTILADOR SERIE TRIFÁSICA NIMUS 801 T4 15kW (material) | 4819.14 |
| CATNIMUS0028 | VENTILADOR SERIE TRIFÁSICA NIMUS 802 T4 15kW (material) | 4847.52 |
| CATNIMUS0029 | VENTILADOR SERIE TRIFÁSICA NIMUS 901 T4 30kW (material) | 7254.53 |
| CATNIMUS0030 | VENTILADOR SERIE TRIFÁSICA NIMUS 902 T4 30kW (material) | 7294.34 |
| CATNIMUS0031 | VENTILADOR SERIE TRIFÁSICA NIMUS 1001 T4 45kW (material) | 9486.76 |
| CATNIMUS0032 | VENTILADOR SERIE TRIFÁSICA NIMUS 1002 T4 45kW (material) | 9537.8 |
| CATNIMUS0033 | VENTILADOR SERIE TRIFÁSICA NIMUS 501 T6 0,37kW (material) | 1674.55 |
| CATNIMUS0034 | VENTILADOR SERIE TRIFÁSICA NIMUS 502 T6 0,55kW (material) | 1693.6 |
| CATNIMUS0035 | VENTILADOR SERIE TRIFÁSICA NIMUS 561 T6 0,75kW (material) | 7444.07 |
| CATNIMUS0036 | VENTILADOR SERIE TRIFÁSICA NIMUS 562 T6 0,75kW (material) | 2209.23 |
| CATNIMUS0037 | VENTILADOR SERIE TRIFÁSICA NIMUS 631 T6 1,5kW (material) | 2677.63 |
| CATNIMUS0038 | VENTILADOR SERIE TRIFÁSICA NIMUS 632 T6 1,5kW (material) | 2696.34 |
| CATNIMUS0039 | VENTILADOR SERIE TRIFÁSICA NIMUS 711 T6 2,2kW (material) | 3187.95 |
| CATNIMUS0040 | VENTILADOR SERIE TRIFÁSICA NIMUS 712 T6 3kW (material) | 3428.57 |
| CATNIMUS0041 | VENTILADOR SERIE TRIFÁSICA NIMUS 801 T6 4kW (material) | 4098.47 |
| CATNIMUS0042 | VENTILADOR SERIE TRIFÁSICA NIMUS 802 T6 5,5kW (material) | 4292.56 |
| CATNIMUS0043 | VENTILADOR SERIE TRIFÁSICA NIMUS 901 T6 7,5kW (material) | 5538.91 |
| CATNIMUS0044 | VENTILADOR SERIE TRIFÁSICA NIMUS 902 T6 9,2kW (material) | 6422.69 |
| CATNIMUS0045 | VENTILADOR SERIE TRIFÁSICA NIMUS 1001 T6 15kW (material) | 7268.71 |
| CATNIMUS0046 | VENTILADOR SERIE TRIFÁSICA NIMUS 1002 T6 15kW (material) | 7316.72 |
| CATNIMUS0047 | VENTILADOR SERIE TRIFÁSICA NIMUS 801 T8 2,2kW (material) | 4079.2 |
| CATNIMUS0048 | VENTILADOR SERIE TRIFÁSICA NIMUS 802 T8 2,2kW (material) | 4107.59 |
| CATNIMUS0049 | VENTILADOR SERIE TRIFÁSICA NIMUS 901 T8 3kW (material) | 5275.06 |
| CATNIMUS0050 | VENTILADOR SERIE TRIFÁSICA NIMUS 902 T8 4kW (material) | 5657.43 |
| CATNIMUS0051 | VENTILADOR SERIE TRIFÁSICA NIMUS 1001 T8 5,5kW (material) | 6667.66 |
| CATNIMUS0052 | VENTILADOR SERIE TRIFÁSICA NIMUS 1002 T8 5,5kW (material) | 6715.66 |
| CATNIMAX0001 | VENTILADOR SERIE TRIFÁSICA NIMAX 313 T2 1,5kW (material) | 1174.57 |
| CATNIMAX0002 | VENTILADOR SERIE TRIFÁSICA NIMAX 314 T2 1,5kW (material) | 1181.35 |
| CATNIMAX0003 | VENTILADOR SERIE TRIFÁSICA NIMAX 353 T2 2,2kW (material) | 1390.37 |
| CATNIMAX0004 | VENTILADOR SERIE TRIFÁSICA NIMAX 354 T2 3kW (material) | 1500.97 |
| CATNIMAX0005 | VENTILADOR SERIE TRIFÁSICA NIMAX 403 T2 4kW (material) | 1713.75 |
| CATNIMAX0006 | VENTILADOR SERIE TRIFÁSICA NIMAX 404 T2 5,5kW (material) | 1905.82 |
| CATNIMAX0007 | VENTILADOR SERIE TRIFÁSICA NIMAX 453 T2 7,5kW (material) | 2181.02 |
| CATNIMAX0008 | VENTILADOR SERIE TRIFÁSICA NIMAX 454 T2 9,2kW (material) | 2397.46 |
| CATNIMAX0009 | VENTILADOR SERIE TRIFÁSICA NIMAX 503 T2 15kW (material) | 3260.92 |
| CATNIMAX0010 | VENTILADOR SERIE TRIFÁSICA NIMAX 504 T2 15kW (material) | 3276.04 |
| CATNIMAX0011 | VENTILADOR SERIE TRIFÁSICA NIMAX 313 T4 0,37kW (material) | 1056.29 |
| CATNIMAX0012 | VENTILADOR SERIE TRIFÁSICA NIMAX 314 T4 0,37kW (material) | 1063.07 |
| CATNIMAX0013 | VENTILADOR SERIE TRIFÁSICA NIMAX 353 T4 0,37kW (material) | 1163.15 |
| CATNIMAX0014 | VENTILADOR SERIE TRIFÁSICA NIMAX 354 T4 0,37kW (material) | 1170.97 |
| CATNIMAX0015 | VENTILADOR SERIE TRIFÁSICA NIMAX 403 T4 0,55kW (material) | 1335.43 |
| CATNIMAX0016 | VENTILADOR SERIE TRIFÁSICA NIMAX 404 T4 0,55kW (material) | 1344.71 |
| CATNIMAX0017 | VENTILADOR SERIE TRIFÁSICA NIMAX 453 T4 1,1kW (material) | 1555.01 |
| CATNIMAX0018 | VENTILADOR SERIE TRIFÁSICA NIMAX 454 T4 1,1kW (material) | 1565.7 |
| CATNIMAX0019 | VENTILADOR SERIE TRIFÁSICA NIMAX 503 T4 1,5kW (material) | 1810.37 |
| CATNIMAX0020 | VENTILADOR SERIE TRIFÁSICA NIMAX 504 T4 2,2kW (material) | 1900.73 |
| CATNIMAX0021 | VENTILADOR SERIE TRIFÁSICA NIMAX 563 T4 3kW (material) | 2377.93 |
| CATNIMAX0022 | VENTILADOR SERIE TRIFÁSICA NIMAX 564 T4 3kW (material) | 2393.61 |
| CATNIMAX0023 | VENTILADOR SERIE TRIFÁSICA NIMAX 633 T4 5,5kW (material) | 3040.54 |
| CATNIMAX0024 | VENTILADOR SERIE TRIFÁSICA NIMAX 634 T4 5,5kW (material) | 3059.25 |
| CATNIMAX0025 | VENTILADOR SERIE TRIFÁSICA NIMAX 713 T4 9,2kW (material) | 3821.03 |
| CATNIMAX0026 | VENTILADOR SERIE TRIFÁSICA NIMAX 714 T4 11kW (material) | 4113.73 |
| CATNIMAX0027 | VENTILADOR SERIE TRIFÁSICA NIMAX 803 T4 18,5kW (material) | 5290.43 |
| CATNIMAX0028 | VENTILADOR SERIE TRIFÁSICA NIMAX 804 T4 18,5kW (material) | 5318.81 |
| CATNIMAX0029 | VENTILADOR SERIE TRIFÁSICA NIMAX 903 T4 30kW (material) | 7334.14 |
| CATNIMAX0030 | VENTILADOR SERIE TRIFÁSICA NIMAX 904 T4 37kW (material) | 8042.67 |
| CATNIMAX0031 | VENTILADOR SERIE TRIFÁSICA NIMAX 1003 T4 55kW (material) | 10927.68 |
| CATNIMAX0032 | VENTILADOR SERIE TRIFÁSICA NIMAX 1004 T4 55kW (material) | 10982.62 |
| CATNIMAX0033 | VENTILADOR SERIE TRIFÁSICA NIMAX 503 T6 0,55kW (material) | 1706.24 |
| CATNIMAX0034 | VENTILADOR SERIE TRIFÁSICA NIMAX 504 T6 0,55kW (material) | 1718.88 |
| CATNIMAX0035 | VENTILADOR SERIE TRIFÁSICA NIMAX 563 T6 1,1kW (material) | 2245.92 |
| CATNIMAX0036 | VENTILADOR SERIE TRIFÁSICA NIMAX 564 T6 1,1kW (material) | 2261.6 |
| CATNIMAX0037 | VENTILADOR SERIE TRIFÁSICA NIMAX 633 T6 1,5kW (material) | 2715.05 |
| CATNIMAX0038 | VENTILADOR SERIE TRIFÁSICA NIMAX 634 T6 2,2kW (material) | 2829.46 |
| CATNIMAX0039 | VENTILADOR SERIE TRIFÁSICA NIMAX 713 T6 3kW (material) | 3451.22 |
| CATNIMAX0040 | VENTILADOR SERIE TRIFÁSICA NIMAX 714 T6 3kW (material) | 3473.87 |
| CATNIMAX0041 | VENTILADOR SERIE TRIFÁSICA NIMAX 803 T6 5,5kW (material) | 4320.94 |
| CATNIMAX0042 | VENTILADOR SERIE TRIFÁSICA NIMAX 804 T6 5,5kW (material) | 4349.32 |
| CATNIMAX0043 | VENTILADOR SERIE TRIFÁSICA NIMAX 903 T6 9,2kW (material) | 6461.6 |
| CATNIMAX0044 | VENTILADOR SERIE TRIFÁSICA NIMAX 904 T6 11kW (material) | 5973.07 |
| CATNIMAX0045 | VENTILADOR SERIE TRIFÁSICA NIMAX 1003 T6 15kW (material) | 7364.71 |
| CATNIMAX0046 | VENTILADOR SERIE TRIFÁSICA NIMAX 1004 T6 18,5kW (material) | 7921.43 |
| CATNIMAX0047 | VENTILADOR SERIE TRIFÁSICA NIMAX 803 T8 2,2kW (material) | 4135.97 |
| CATNIMAX0048 | VENTILADOR SERIE TRIFÁSICA NIMAX 804 T8 2,2kW (material) | 4164.34 |
| CATNIMAX0049 | VENTILADOR SERIE TRIFÁSICA NIMAX 903 T8 4kW (material) | 5696.34 |
| CATNIMAX0050 | VENTILADOR SERIE TRIFÁSICA NIMAX 904 T8 4kW (material) | 5735.25 |
| CATNIMAX0051 | VENTILADOR SERIE TRIFÁSICA NIMAX 1003 T8 7,5kW (material) | 6945.98 |
| CATNIMAX0052 | VENTILADOR SERIE TRIFÁSICA NIMAX 1004 T8 7,5kW (material) | 6993.98 |
| CATPRESTUR0001 | VENTILADOR SERIE TRIFÁSICA PRESTUR 311 T2 1,1kW (material) | 1123.96 |
| CATPRESTUR0002 | VENTILADOR SERIE TRIFÁSICA PRESTUR 312 T2 1,1kW (material) | 1130.13 |
| CATPRESTUR0003 | VENTILADOR SERIE TRIFÁSICA PRESTUR 351 T2 2,2kW (material) | 1413.74 |
| CATPRESTUR0004 | VENTILADOR SERIE TRIFÁSICA PRESTUR 352 T2 2,2kW (material) | 1421.63 |
| CATPRESTUR0005 | VENTILADOR SERIE TRIFÁSICA PRESTUR 401 T2 3kW (material) | 1666.85 |
| CATPRESTUR0006 | VENTILADOR SERIE TRIFÁSICA PRESTUR 402 T2 4kW (material) | 1769.61 |
| CATPRESTUR0007 | VENTILADOR SERIE TRIFÁSICA PRESTUR 311 T4 0,37kW (material) | 1079.61 |
| CATPRESTUR0008 | VENTILADOR SERIE TRIFÁSICA PRESTUR 312 T4 0,37kW (material) | 1085.78 |
| CATPRESTUR0009 | VENTILADOR SERIE TRIFÁSICA PRESTUR 351 T4 0,37kW (material) | 1177.61 |
| CATPRESTUR0010 | VENTILADOR SERIE TRIFÁSICA PRESTUR 352 T4 0,37kW (material) | 1184.75 |
| CATPRESTUR0011 | VENTILADOR SERIE TRIFÁSICA PRESTUR 401 T4 0,55kW (material) | 1367.98 |
| CATPRESTUR0012 | VENTILADOR SERIE TRIFÁSICA PRESTUR 402 T4 0,55kW (material) | 1376.42 |
| CATPRESTUR0013 | VENTILADOR SERIE TRIFÁSICA PRESTUR 451 T4 0,75kW (material) | 1509.14 |
| CATPRESTUR0014 | VENTILADOR SERIE TRIFÁSICA PRESTUR 452 T4 1,1kW (material) | 1557.06 |
| CATPRESTUR0015 | VENTILADOR SERIE TRIFÁSICA PRESTUR 501 T4 1,5kW (material) | 1839.27 |
| CATPRESTUR0016 | VENTILADOR SERIE TRIFÁSICA PRESTUR 502 T4 1,5kW (material) | 1839.27 |
| CATPRESTUR0017 | VENTILADOR SERIE TRIFÁSICA PRESTUR 561 T4 2,2kW (material) | 2150.89 |
| CATPRESTUR0018 | VENTILADOR SERIE TRIFÁSICA PRESTUR 562 T4 3kW (material) | 2234.83 |
| CATPRESTUR0019 | VENTILADOR SERIE TRIFÁSICA PRESTUR 631 T4 4kW (material) | 2765.28 |
| CATPRESTUR0020 | VENTILADOR SERIE TRIFÁSICA PRESTUR 632 T4 5,5kW (material) | 2977.07 |
| CATPRESTUR0021 | VENTILADOR SERIE TRIFÁSICA PRESTUR 711 T4 7,5kW (material) | 3461.77 |
| CATPRESTUR0022 | VENTILADOR SERIE TRIFÁSICA PRESTUR 712 T4 9,2kW (material) | 3709.47 |
| CATPRESTUR0023 | VENTILADOR SERIE TRIFÁSICA PRESTUR 801 T4 15kW (material) | 4638.4 |
| CATPRESTUR0024 | VENTILADOR SERIE TRIFÁSICA PRESTUR 802 T4 15kW (material) | 4664.69 |
| CATPRESTURCPS0001 | VENTILADOR SERIE TRIFÁSICA PRESTUR CPS 311 T2 1,1kW (material) | 1310.33 |
| CATPRESTURCPS0002 | VENTILADOR SERIE TRIFÁSICA PRESTUR CPS 312 T2 1,1kW (material) | 1316.5 |
| CATPRESTURCPS0003 | VENTILADOR SERIE TRIFÁSICA PRESTUR CPS 351 T2 2,2kW (material) | 1623.37 |
| CATPRESTURCPS0004 | VENTILADOR SERIE TRIFÁSICA PRESTUR CPS 352 T2 2,2kW (material) | 1631.26 |
| CATPRESTURCPS0005 | VENTILADOR SERIE TRIFÁSICA PRESTUR CPS 401 T2 3kW (material) | 1895.95 |
| CATPRESTURCPS0006 | VENTILADOR SERIE TRIFÁSICA PRESTUR CPS 402 T2 4kW (material) | 1998.7 |
| CATPRESTURCPS0007 | VENTILADOR SERIE TRIFÁSICA PRESTUR CPS 311 T4 0,37kW (material) | 1265.98 |
| CATPRESTURCPS0008 | VENTILADOR SERIE TRIFÁSICA PRESTUR CPS 312 T4 0,37kW (material) | 1272.15 |
| CATPRESTURCPS0009 | VENTILADOR SERIE TRIFÁSICA PRESTUR CPS 351 T4 0,37kW (material) | 1387.24 |
| CATPRESTURCPS0010 | VENTILADOR SERIE TRIFÁSICA PRESTUR CPS 352 T4 0,37kW (material) | 1394.38 |
| CATPRESTURCPS0011 | VENTILADOR SERIE TRIFÁSICA PRESTUR CPS 401 T4 0,55kW (material) | 1597.08 |
| CATPRESTURCPS0012 | VENTILADOR SERIE TRIFÁSICA PRESTUR CPS 402 T4 0,55kW (material) | 1605.52 |
| CATPRESTURCPS0013 | VENTILADOR SERIE TRIFÁSICA PRESTUR CPS 451 T4 0,75kW (material) | 1757.6 |
| CATPRESTURCPS0014 | VENTILADOR SERIE TRIFÁSICA PRESTUR CPS 452 T4 1,1kW (material) | 1805.52 |
| CATPRESTURCPS0015 | VENTILADOR SERIE TRIFÁSICA PRESTUR CPS 501 T4 1,5kW (material) | 2111.09 |
| CATPRESTURCPS0016 | VENTILADOR SERIE TRIFÁSICA PRESTUR CPS 502 T4 1,5kW (material) | 2111.09 |
| CATPRESTURCPS0017 | VENTILADOR SERIE TRIFÁSICA PRESTUR CPS 561 T4 2,2kW (material) | 2461.55 |
| CATPRESTURCPS0018 | VENTILADOR SERIE TRIFÁSICA PRESTUR CPS 562 T4 3kW (material) | 2545.49 |
| CATPRESTURCPS0019 | VENTILADOR SERIE TRIFÁSICA PRESTUR CPS 631 T4 4kW (material) | 3126.34 |
| CATPRESTURCPS0020 | VENTILADOR SERIE TRIFÁSICA PRESTUR CPS 632 T4 5,5kW (material) | 3338.13 |
| CATPRESTURCPS0021 | VENTILADOR SERIE TRIFÁSICA PRESTUR CPS 711 T4 7,5kW (material) | 3865.55 |
| CATPRESTURCPS0022 | VENTILADOR SERIE TRIFÁSICA PRESTUR CPS 712 T4 9,2kW (material) | 4113.25 |
| CATPRESTURCPS0023 | VENTILADOR SERIE TRIFÁSICA PRESTUR CPS 801 T4 15kW (material) | 5084.92 |
| CATPRESTURCPS0024 | VENTILADOR SERIE TRIFÁSICA PRESTUR CPS 802 T4 15kW (material) | 5111.2 |
| CATPREXTUR0001 | VENTILADOR SERIE TRIFÁSICA PREXTUR 313 T2 1,5kW (material) | 1184.86 |
| CATPREXTUR0002 | VENTILADOR SERIE TRIFÁSICA PREXTUR 314 T2 1,5kW (material) | 1191.02 |
| CATPREXTUR0003 | VENTILADOR SERIE TRIFÁSICA PREXTUR 353 T2 2,2kW (material) | 1429.42 |
| CATPREXTUR0004 | VENTILADOR SERIE TRIFÁSICA PREXTUR 354 T2 3kW (material) | 1523.96 |
| CATPREXTUR0005 | VENTILADOR SERIE TRIFÁSICA PREXTUR 403 T2 4kW (material) | 1778.8 |
| CATPREXTUR0006 | VENTILADOR SERIE TRIFÁSICA PREXTUR 404 T2 5,5kW (material) | 2026.07 |
| CATPREXTUR0007 | VENTILADOR SERIE TRIFÁSICA PREXTUR 313 T4 0,37kW (material) | 1091.94 |
| CATPREXTUR0008 | VENTILADOR SERIE TRIFÁSICA PREXTUR 314 T4 0,37kW (material) | 1098.11 |
| CATPREXTUR0009 | VENTILADOR SERIE TRIFÁSICA PREXTUR 353 T4 0,37kW (material) | 1191.89 |
| CATPREXTUR0010 | VENTILADOR SERIE TRIFÁSICA PREXTUR 354 T4 0,37kW (material) | 1199.03 |
| CATPREXTUR0011 | VENTILADOR SERIE TRIFÁSICA PREXTUR 403 T4 0,55kW (material) | 1384.97 |
| CATPREXTUR0012 | VENTILADOR SERIE TRIFÁSICA PREXTUR 404 T4 0,55kW (material) | 1393.4 |
| CATPREXTUR0013 | VENTILADOR SERIE TRIFÁSICA PREXTUR 453 T4 1,1kW (material) | 1566.79 |
| CATPREXTUR0014 | VENTILADOR SERIE TRIFÁSICA PREXTUR 454 T4 1,1kW (material) | 1576.64 |
| CATPREXTUR0015 | VENTILADOR SERIE TRIFÁSICA PREXTUR 503 T4 1,5kW (material) | 1839.27 |
| CATPREXTUR0016 | VENTILADOR SERIE TRIFÁSICA PREXTUR 504 T4 2,2kW (material) | 1928.94 |
| CATPREXTUR0017 | VENTILADOR SERIE TRIFÁSICA PREXTUR 563 T4 3kW (material) | 2234.83 |
| CATPREXTUR0018 | VENTILADOR SERIE TRIFÁSICA PREXTUR 564 T4 3kW (material) | 2234.83 |
| CATPREXTUR0019 | VENTILADOR SERIE TRIFÁSICA PREXTUR 633 T4 5,5kW (material) | 2994.38 |
| CATPREXTUR0020 | VENTILADOR SERIE TRIFÁSICA PREXTUR 634 T4 5,5kW (material) | 3011.68 |
| CATPREXTUR0021 | VENTILADOR SERIE TRIFÁSICA PREXTUR 713 T4 9,2kW (material) | 3730.13 |
| CATPREXTUR0022 | VENTILADOR SERIE TRIFÁSICA PREXTUR 714 T4 11kW (material) | 3996.87 |
| CATPREXTUR0023 | VENTILADOR SERIE TRIFÁSICA PREXTUR 803 T4 18,5kW (material) | 5101.57 |
| CATPREXTUR0024 | VENTILADOR SERIE TRIFÁSICA PREXTUR 804 T4 18,5kW (material) | 5127.97 |
| CATPREXTURCPS0001 | VENTILADOR SERIE TRIFÁSICA PREXTUR CPS 313 T2 1,5kW (material) | 1379.02 |
| CATPREXTURCPS0002 | VENTILADOR SERIE TRIFÁSICA PREXTUR CPS 314 T2 1,5kW (material) | 1385.18 |
| CATPREXTURCPS0003 | VENTILADOR SERIE TRIFÁSICA PREXTUR CPS 353 T2 2,2kW (material) | 1646.84 |
| CATPREXTURCPS0004 | VENTILADOR SERIE TRIFÁSICA PREXTUR CPS 354 T2 3kW (material) | 1741.38 |
| CATPREXTURCPS0005 | VENTILADOR SERIE TRIFÁSICA PREXTUR CPS 403 T2 4kW (material) | 2019.58 |
| CATPREXTURCPS0006 | VENTILADOR SERIE TRIFÁSICA PREXTUR CPS 404 T2 5,5kW (material) | 2266.85 |
| CATPREXTURCPS0007 | VENTILADOR SERIE TRIFÁSICA PREXTUR CPS 313 T4 0,37kW (material) | 1286.1 |
| CATPREXTURCPS0008 | VENTILADOR SERIE TRIFÁSICA PREXTUR CPS 314 T4 0,37kW (material) | 1292.27 |
| CATPREXTURCPS0009 | VENTILADOR SERIE TRIFÁSICA PREXTUR CPS 353 T4 0,37kW (material) | 1409.3 |
| CATPREXTURCPS0010 | VENTILADOR SERIE TRIFÁSICA PREXTUR CPS 354 T4 0,37kW (material) | 1416.44 |
| CATPREXTURCPS0011 | VENTILADOR SERIE TRIFÁSICA PREXTUR CPS 403 T4 0,55kW (material) | 1625.75 |
| CATPREXTURCPS0012 | VENTILADOR SERIE TRIFÁSICA PREXTUR CPS 404 T4 0,55kW (material) | 1634.18 |
| CATPREXTURCPS0013 | VENTILADOR SERIE TRIFÁSICA PREXTUR CPS 453 T4 1,1kW (material) | 1830.83 |
| CATPREXTURCPS0014 | VENTILADOR SERIE TRIFÁSICA PREXTUR CPS 454 T4 1,1kW (material) | 1840.67 |
| CATPREXTURCPS0015 | VENTILADOR SERIE TRIFÁSICA PREXTUR CPS 503 T4 1,5kW (material) | 2126.56 |
| CATPREXTURCPS0016 | VENTILADOR SERIE TRIFÁSICA PREXTUR CPS 504 T4 2,2kW (material) | 2216.23 |
| CATPREXTURCPS0017 | VENTILADOR SERIE TRIFÁSICA PREXTUR CPS 563 T4 3kW (material) | 2572.64 |
| CATPREXTURCPS0018 | VENTILADOR SERIE TRIFÁSICA PREXTUR CPS 564 T4 3kW (material) | 2572.64 |
| CATPREXTURCPS0019 | VENTILADOR SERIE TRIFÁSICA PREXTUR CPS 633 T4 5,5kW (material) | 3374.91 |
| CATPREXTURCPS0020 | VENTILADOR SERIE TRIFÁSICA PREXTUR CPS 634 T4 5,5kW (material) | 3392.21 |
| CATPREXTURCPS0021 | VENTILADOR SERIE TRIFÁSICA PREXTUR CPS 713 T4 9,2kW (material) | 4157.28 |
| CATPREXTURCPS0022 | VENTILADOR SERIE TRIFÁSICA PREXTUR CPS 714 T4 11kW (material) | 4424.02 |
| CATPREXTURCPS0023 | VENTILADOR SERIE TRIFÁSICA PREXTUR CPS 803 T4 18,5kW (material) | 5586.92 |
| CATPREXTURCPS0024 | VENTILADOR SERIE TRIFÁSICA PREXTUR CPS 804 T4 18,5kW (material) | 5613.31 |
| CAMMA180001 | VENTILADOR SERIE MONOFÁSICA MA 18 M2 0,09kW (material) | 343.97 |
| CAMMA180002 | VENTILADOR SERIE MONOFÁSICA MA 24 M2 0,09kW (material) | 389.72 |
| CAMMA180003 | VENTILADOR SERIE MONOFÁSICA MA 25 M2 0,18kW (material) | 459.49 |
| CATMA180001 | VENTILADOR SERIE TRIFÁSICA MA 18 T2 0,09kW (material) | 327.64 |
| CATMA180002 | VENTILADOR SERIE TRIFÁSICA MA 24 T2 0,09kW (material) | 371.23 |
| CATMA180003 | VENTILADOR SERIE TRIFÁSICA MA 25 T2 0,18kW (material) | 437.64 |
| CAMMA260001 | VENTILADOR SERIE MONOFÁSICA MA 26 M2 0,37kW (material) | 512.28 |
| CATMA260001 | VENTILADOR SERIE TRIFÁSICA MA 26 T2 0,37kW (material) | 486.64 |
| CATMA260002 | VENTILADOR SERIE TRIFÁSICA MA 27 T2 0,55kW (material) | 602.16 |
| CATMA260003 | VENTILADOR SERIE TRIFÁSICA MA 28 T2 1,1kW (material) | 772.31 |
| CATMA260004 | VENTILADOR SERIE TRIFÁSICA MA 31 T2 2,2kW (material) | 1025.74 |
| CAMMB0001 | VENTILADOR SERIE MONOFÁSICA MB 14/5 M2 0,25kW (material) | 240.56 |
| CAMMB0002 | VENTILADOR SERIE MONOFÁSICA MB 16/6 M2 0,37kW (material) | 246.51 |
| CAMMB0003 | VENTILADOR SERIE MONOFÁSICA MB 18/7 M2 0,75kW (material) | 447.59 |
| CAMMB0004 | VENTILADOR SERIE MONOFÁSICA MB 20/6 M2 0,37kW (material) | 496.16 |
| CAMMB0005 | VENTILADOR SERIE MONOFÁSICA MB 20/8 M2 1,1kW (material) | 516.5 |
| CAMMB0006 | VENTILADOR SERIE MONOFÁSICA MB 12/5 M4 0,09kW (material) | 220.77 |
| CAMMB0007 | VENTILADOR SERIE MONOFÁSICA MB 14/5 M4 0,09kW (material) | 235.26 |
| CAMMB0008 | VENTILADOR SERIE MONOFÁSICA MB 16/6 M4 0,09kW (material) | 253.65 |
| CATMB0001 | VENTILADOR SERIE TRIFÁSICA MB 14/5 T2 0,25kW (material) | 218.71 |
| CATMB0002 | VENTILADOR SERIE TRIFÁSICA MB 16/6 T2 0,37kW (material) | 224.12 |
| CATMB0003 | VENTILADOR SERIE TRIFÁSICA MB 18/7 T2 0,75kW (material) | 419.04 |
| CATMB0004 | VENTILADOR SERIE TRIFÁSICA MB 20/6 T2 0,37kW (material) | 451.27 |
| CATMB0005 | VENTILADOR SERIE TRIFÁSICA MB 20/8 T2 1,1kW (material) | 483.94 |
| CATMB0006 | VENTILADOR SERIE TRIFÁSICA MB 12/5 T4 0,09kW (material) | 200.65 |
| CATMB0007 | VENTILADOR SERIE TRIFÁSICA MB 14/5 T4 0,09kW (material) | 217.63 |
| CATMB0008 | VENTILADOR SERIE TRIFÁSICA MB 16/6 T4 0,09kW (material) | 230.61 |
| CATMB0009 | VENTILADOR SERIE TRIFÁSICA MB 22/9 T2 1,1kW (material) | 664.25 |
| CATMB0010 | VENTILADOR SERIE TRIFÁSICA MB 22/9 T2 2,2kW (material) | 696.38 |
| CATMB0011 | VENTILADOR SERIE TRIFÁSICA MB 25/10 T2 2,2kW (material) | 752.62 |
| CATMB0012 | VENTILADOR SERIE TRIFÁSICA MB 25/10 T2 3kW (material) | 821.2 |
| CATMB0013 | VENTILADOR SERIE TRIFÁSICA MB 28/11 T2 4kW (material) | 1025.53 |
| CATMB0014 | VENTILADOR SERIE TRIFÁSICA MB 22/9 T4 0,37kW (material) | 599.89 |
| CATMB0015 | VENTILADOR SERIE TRIFÁSICA MB 25/10 T4 0,75kW (material) | 809.3 |
| CATMB0016 | VENTILADOR SERIE TRIFÁSICA MB 28/11 T4 1,1kW (material) | 922.55 |
| CATMB0017 | VENTILADOR SERIE TRIFÁSICA MB 31/12 T4 2,2kW (material) | 1380.21 |
| CATMB0018 | VENTILADOR SERIE TRIFÁSICA MB 35/14 T4 3kW (material) | 1465.87 |
| CATMB0019 | VENTILADOR SERIE TRIFÁSICA MB 35/14 T4 4kW (material) | 1683.18 |
| CATMB0020 | VENTILADOR SERIE TRIFÁSICA MB 40/16 T4 5,5kW (material) | 1896.59 |
| CATMB0021 | VENTILADOR SERIE TRIFÁSICA MB 40/16 T4 7,5kW (material) | 1971.12 |
| CATMB0022 | VENTILADOR SERIE TRIFÁSICA MB 45/18 T4 7,5kW (material) | 2231.69 |
| CATMB0023 | VENTILADOR SERIE TRIFÁSICA MB 45/18 T4 11kW (material) | 2321.47 |
| CATMB0024 | VENTILADOR SERIE TRIFÁSICA MB 35/14 T6 1,1kW (material) | 1444.13 |
| CATMB0025 | VENTILADOR SERIE TRIFÁSICA MB 40/16 T6 1,5kW (material) | 1748.3 |
| CATMB0026 | VENTILADOR SERIE TRIFÁSICA MB 40/16 T6 2,2kW (material) | 1859.93 |
| CATMB0027 | VENTILADOR SERIE TRIFÁSICA MB 45/18 T6 2,2kW (material) | 1879.4 |
| CAMMDE0001 | VENTILADOR SERIE MONOFÁSICA MDE 120 (material) | 134.23 |
| CAMMDE0002 | VENTILADOR SERIE MONOFÁSICA MDE 130 (material) | 148.95 |
| CATMBCA0001 | VENTILADOR SERIE TRIFÁSICA MBCA 180 T2 0,55kW (material) | 684.59 |
| CATMBCA0002 | VENTILADOR SERIE TRIFÁSICA MBCA 180 T2 1,1kW (material) | 701.89 |
| CATMBCA0003 | VENTILADOR SERIE TRIFÁSICA MBCA 200 T2 1,1kW (material) | 807.14 |
| CATMBCA0004 | VENTILADOR SERIE TRIFÁSICA MBCA 200 T2 2,2kW (material) | 942.78 |
| CATMBCA0005 | VENTILADOR SERIE TRIFÁSICA MBCA 220 T2 1,5kW (material) | 904.71 |
| CATMBCA0006 | VENTILADOR SERIE TRIFÁSICA MBCA 220 T2 3kW (material) | 1257.44 |
| CATMBCA0007 | VENTILADOR SERIE TRIFÁSICA MBCA 250 T2 3kW (material) | 1385.29 |
| CATMBCA0008 | VENTILADOR SERIE TRIFÁSICA MBCA 250 T2 4kW (material) | 1461.44 |
| CATMBCA0009 | VENTILADOR SERIE TRIFÁSICA MBCA 280 T2 5,5kW (material) | 1766.9 |
| CATMBCA0010 | VENTILADOR SERIE TRIFÁSICA MBCA 280 T2 7,5kW (material) | 1879.72 |
| CATMBCA0011 | VENTILADOR SERIE TRIFÁSICA MBCA 220 T4 0,18kW (material) | 789.83 |
| CATMBCA0012 | VENTILADOR SERIE TRIFÁSICA MBCA 220 T4 0,37kW (material) | 825.53 |
| CATMBCA0013 | VENTILADOR SERIE TRIFÁSICA MBCA 250 T4 0,37kW (material) | 913.25 |
| CATMBCA0014 | VENTILADOR SERIE TRIFÁSICA MBCA 250 T4 0,55kW (material) | 930.77 |
| CATMBCA0015 | VENTILADOR SERIE TRIFÁSICA MBCA 280 T4 0,75kW (material) | 1000.87 |
| CATMBCA0016 | VENTILADOR SERIE TRIFÁSICA MBCA 280 T4 1,1kW (material) | 1044.67 |
| CATMBCA0017 | VENTILADOR SERIE TRIFÁSICA MBCA 310 T4 1,5kW (material) | 1145.27 |
| CATMBCA0018 | VENTILADOR SERIE TRIFÁSICA MBCA 310 T4 2,2kW (material) | 1243.38 |
| CATMBCA0019 | VENTILADOR SERIE TRIFÁSICA MBCA 350 T4 2,2kW (material) | 1456.36 |
| CATMBCA0020 | VENTILADOR SERIE TRIFÁSICA MBCA 350 T4 3kW (material) | 1544.3 |
| CATMBCA0021 | VENTILADOR SERIE TRIFÁSICA MBCA 350 T4 4kW (material) | 1674.31 |
| CATMBCA0022 | VENTILADOR SERIE TRIFÁSICA MBCA 400 T4 5,5kW (material) | 2092.27 |
| CATMBCA0023 | VENTILADOR SERIE TRIFÁSICA MBCA 400 T4 7,5kW (material) | 2261.44 |
| CATMBCA0024 | VENTILADOR SERIE TRIFÁSICA MBCA 450 T4 15kW (material) | 3332.18 |
| CATMBCA0025 | VENTILADOR SERIE TRIFÁSICA MBCA 450 T4 7,5kW (material) | 2519.63 |
| CATMBCA0026 | VENTILADOR SERIE TRIFÁSICA MBCA 500 T4 15kW (material) | 4019.04 |
| CATMBCA0027 | VENTILADOR SERIE TRIFÁSICA MBCA 500 T4 22kW (material) | 4643.16 |
| CATMBCA0028 | VENTILADOR SERIE TRIFÁSICA MBCA 560 T4 22kW (material) | 5282.32 |
| CATMBCA0029 | VENTILADOR SERIE TRIFÁSICA MBCA 560 T4 37kW (material) | 6882.21 |
| CATMBCA0030 | VENTILADOR SERIE TRIFÁSICA MBCA 310 T6 0,37kW (material) | 1097.89 |
| CATMBCA0031 | VENTILADOR SERIE TRIFÁSICA MBCA 310 T6 0,55kW (material) | 1085.99 |
| CATMBCA0032 | VENTILADOR SERIE TRIFÁSICA MBCA 350 T6 0,75kW (material) | 1324.5 |
| CATMBCA0033 | VENTILADOR SERIE TRIFÁSICA MBCA 350 T6 1,1kW (material) | 1375.23 |
| CATMBCA0034 | VENTILADOR SERIE TRIFÁSICA MBCA 400 T6 1,5kW (material) | 1683.4 |
| CATMBCA0035 | VENTILADOR SERIE TRIFÁSICA MBCA 400 T6 2,2kW (material) | 1826.94 |
| CATMBCA0036 | VENTILADOR SERIE TRIFÁSICA MBCA 450 T6 3kW (material) | 2335.75 |
| CATMBCA0037 | VENTILADOR SERIE TRIFÁSICA MBCA 500 T6 4kW (material) | 2785.62 |
| CATMBCA0038 | VENTILADOR SERIE TRIFÁSICA MBCA 500 T6 5,5kW (material) | 2960.85 |
| CATMBCA0039 | VENTILADOR SERIE TRIFÁSICA MBCA 560 T6 11kW (material) | 4143.76 |
| CATMBCA0040 | VENTILADOR SERIE TRIFÁSICA MBCA 560 T6 7,5kW (material) | 3782.37 |
| CATMBCA0041 | VENTILADOR SERIE TRIFÁSICA MBCA 630 T6 11kW (material) | 4840.67 |
| CATMBCA0042 | VENTILADOR SERIE TRIFÁSICA MBCA 630 T6 18,5kW (material) | 5968.2 |
| CAMMBC0001 | VENTILADOR SERIE MONOFÁSICA MBC 25/10 M4 1,1kW (material) | 1061.33 |
| CAMMBC0002 | VENTILADOR SERIE MONOFÁSICA MBC 25/10 M6 0,55kW (material) | 1036.13 |
| CAMMBC0003 | VENTILADOR SERIE MONOFÁSICA MBC 28/11 M6 0,75kW (material) | 1113.14 |
| CATMBC0001 | VENTILADOR SERIE TRIFÁSICA MBC 25/10 T2 2,2kW (material) | 1465.98 |
| CATMBC0002 | VENTILADOR SERIE TRIFÁSICA MBC 25/10 T2 3kW (material) | 1733.05 |
| CATMBC0003 | VENTILADOR SERIE TRIFÁSICA MBC 28/11 T2 4kW (material) | 1304.71 |
| CATMBC0004 | VENTILADOR SERIE TRIFÁSICA MBC 25/10 T4 1,1kW (material) | 1004.87 |
| CATMBC0005 | VENTILADOR SERIE TRIFÁSICA MBC 28/11 T4 2,2kW (material) | 1204.65 |
| CATMBC0006 | VENTILADOR SERIE TRIFÁSICA MBC 31/12 T4 3kW (material) | 1660.25 |
| CATMBC0007 | VENTILADOR SERIE TRIFÁSICA MBC 35/14 T4 3kW (material) | 1592.65 |
| CATMBC0008 | VENTILADOR SERIE TRIFÁSICA MBC 35/14 T4 5,5kW (material) | 1865.88 |
| CATMBC0009 | VENTILADOR SERIE TRIFÁSICA MBC 40/16 T4 5,5kW (material) | 2100.92 |
| CATMBC0010 | VENTILADOR SERIE TRIFÁSICA MBC 40/16 T4 7,5kW (material) | 2367.12 |
| CATMBC0011 | VENTILADOR SERIE TRIFÁSICA MBC 45/18 T4 5,5kW (material) | 2299.84 |
| CATMBC0012 | VENTILADOR SERIE TRIFÁSICA MBC 45/18 T4 7,5kW (material) | 2565.93 |
| CATMBC0013 | VENTILADOR SERIE TRIFÁSICA MBC 25/10 T6 0,55kW (material) | 945.27 |
| CATMBC0014 | VENTILADOR SERIE TRIFÁSICA MBC 28/11 T6 0,75kW (material) | 1065.87 |
| CATMBC0015 | VENTILADOR SERIE TRIFÁSICA MBC 31/12 T6 1,5kW (material) | 1446.73 |
| CATMBC0016 | VENTILADOR SERIE TRIFÁSICA MBC 35/14 T6 1,5kW (material) | 1521.47 |
| CATMBC0017 | VENTILADOR SERIE TRIFÁSICA MBC 40/16 T6 2,2kW (material) | 1794.92 |
| CATMBC0018 | VENTILADOR SERIE TRIFÁSICA MBC 45/18 T6 2,2kW (material) | 1966.9 |
| CATMBRM0001 | VENTILADOR SERIE TRIFÁSICA MBRM 220 T2 0,18kW (material) | 657 |
| CATMBRM0002 | VENTILADOR SERIE TRIFÁSICA MBRM 251 T2 0,25kW (material) | 747.65 |
| CATMBRM0003 | VENTILADOR SERIE TRIFÁSICA MBRM 252 T2 0,37kW (material) | 766.9 |
| CATMBRM0004 | VENTILADOR SERIE TRIFÁSICA MBRM 281 T2 0,55kW (material) | 862.63 |
| CATMBRM0005 | VENTILADOR SERIE TRIFÁSICA MBRM 282 T2 0,75kW (material) | 860.57 |
| CATMBRM0006 | VENTILADOR SERIE TRIFÁSICA MBRM 311 T2 1,1kW (material) | 950.03 |
| CATMBRM0007 | VENTILADOR SERIE TRIFÁSICA MBRM 312 T2 1,5kW (material) | 1017.52 |
| CATMBRM0008 | VENTILADOR SERIE TRIFÁSICA MBRM 351 T2 1,5kW (material) | 1185.51 |
| CATMBRM0009 | VENTILADOR SERIE TRIFÁSICA MBRM 352 T2 2,2kW (material) | 1228.56 |
| CATMBRM0010 | VENTILADOR SERIE TRIFÁSICA MBRM 401 T2 3kW (material) | 1578.26 |
| CATMBRM0011 | VENTILADOR SERIE TRIFÁSICA MBRM 402 T2 4kW (material) | 1654.52 |
| CATMBRM0012 | VENTILADOR SERIE TRIFÁSICA MBRM 451 T2 5,5kW (material) | 2132.94 |
| CATMBRM0013 | VENTILADOR SERIE TRIFÁSICA MBRM 452 T2 7,5kW (material) | 2245.76 |
| CATMBRM0014 | VENTILADOR SERIE TRIFÁSICA MBRM 501 T2 11kW (material) | 3221.96 |
| CATMBRM0015 | VENTILADOR SERIE TRIFÁSICA MBRM 502 T2 15kW (material) | 3384.32 |
| CATMBRM0016 | VENTILADOR SERIE TRIFÁSICA MBRM 561 T2 18,5kW (material) | 4300.27 |
| CATMBRM0017 | VENTILADOR SERIE TRIFÁSICA MBRM 562 T2 22kW (material) | 4899.52 |
| CATMBRM0018 | VENTILADOR SERIE TRIFÁSICA MBRM 503 T4 1,1kW (material) | 1891.94 |
| CATMBRM0019 | VENTILADOR SERIE TRIFÁSICA MBRM 504 T4 1,5kW (material) | 1937.48 |
| CATMBRM0020 | VENTILADOR SERIE TRIFÁSICA MBRM 563 T4 2,2kW (material) | 2787.46 |
| CATMBRM0021 | VENTILADOR SERIE TRIFÁSICA MBRM 564 T4 3kW (material) | 2875.39 |
| CATMBRM0022 | VENTILADOR SERIE TRIFÁSICA MBRM 631 T4 4kW (material) | 3564.31 |
| CATMBRM0023 | VENTILADOR SERIE TRIFÁSICA MBRM 632 T4 5,5kW (material) | 3761.82 |
| CATMBRM0024 | VENTILADOR SERIE TRIFÁSICA MBRM 711 T4 7,5kW (material) | 4838.4 |
| CATMBRM0025 | VENTILADOR SERIE TRIFÁSICA MBRM 712 T4 11kW (material) | 5372.42 |
| CATMBRM0026 | VENTILADOR SERIE TRIFÁSICA MBRM 801 T4 15kW (material) | 6192.33 |
| CATMBRM0027 | VENTILADOR SERIE TRIFÁSICA MBRM 802 T4 18,5kW (material) | 6664.36 |
| CATMBRM0028 | VENTILADOR SERIE TRIFÁSICA MBRM 901 T4 30kW (material) | 9065.99 |
| CATMBRM0029 | VENTILADOR SERIE TRIFÁSICA MBRM 902 T4 37kW (material) | 9827.59 |
| CATMBRM0030 | VENTILADOR SERIE TRIFÁSICA MBRM 1001 T4 45kW (material) | 11383.57 |
| CATMBRM0031 | VENTILADOR SERIE TRIFÁSICA MBRM 1002 T4 55kW (material) | 12456.69 |
| CATMBRM0032 | VENTILADOR SERIE TRIFÁSICA MBRM 803 T6 4kW (material) | 5385.08 |
| CATMBRM0033 | VENTILADOR SERIE TRIFÁSICA MBRM 804 T6 5,5kW (material) | 5560.31 |
| CATMBRM0034 | VENTILADOR SERIE TRIFÁSICA MBRM 903 T6 7,5kW (material) | 7213.96 |
| CATMBRM0035 | VENTILADOR SERIE TRIFÁSICA MBRM 904 T6 11kW (material) | 7575.45 |
| CATMBRM0036 | VENTILADOR SERIE TRIFÁSICA MBRM 1003 T6 15kW (material) | 9204.12 |
| CATMBRM0037 | VENTILADOR SERIE TRIFÁSICA MBRM 1004 T6 18,5kW (material) | 9783.35 |
| CATMBRU0001 | VENTILADOR SERIE TRIFÁSICA MBRU 250 T2 0,37kW (material) | 796.97 |
| CATMBRU0002 | VENTILADOR SERIE TRIFÁSICA MBRU 280 T2 0,55kW (material) | 895.19 |
| CATMBRU0003 | VENTILADOR SERIE TRIFÁSICA MBRU 310 T2 1,1kW (material) | 987.67 |
| CATMBRU0004 | VENTILADOR SERIE TRIFÁSICA MBRU 350 T2 2,2kW (material) | 1278.64 |
| CATMBRU0005 | VENTILADOR SERIE TRIFÁSICA MBRU 400 T2 4kW (material) | 1769.82 |
| CATMBRU0006 | VENTILADOR SERIE TRIFÁSICA MBRU 450 T2 7,5kW (material) | 2391.13 |
| CATMBRU0007 | VENTILADOR SERIE TRIFÁSICA MBRU 501 T2 11kW (material) | 3394.92 |
| CATMBRU0008 | VENTILADOR SERIE TRIFÁSICA MBRU 561 T2 15kW (material) | 4306.76 |
| CATMBRU0009 | VENTILADOR SERIE TRIFÁSICA MBRU 562 T2 18,5kW (material) | 4551 |
| CATMBRU0010 | VENTILADOR SERIE TRIFÁSICA MBRU 631 T2 30kW (material) | 6506.44 |
| CATMBRU0011 | VENTILADOR SERIE TRIFÁSICA MBRU 632 T2 37kW (material) | 6837.43 |
| CATMBRU0012 | VENTILADOR SERIE TRIFÁSICA MBRU 711 T2 55kW (material) | 10573.18 |
| CATMBRU0013 | VENTILADOR SERIE TRIFÁSICA MBRU 712 T2 75kW (material) | 11857.45 |
| CATMBRU0014 | VENTILADOR SERIE TRIFÁSICA MBRU 801 T2 90kW (material) | 13926.24 |
| CATMBRU0015 | VENTILADOR SERIE TRIFÁSICA MBRU 802 T2 110kW (material) | 18697.58 |
| CATMBRU0016 | VENTILADOR SERIE TRIFÁSICA MBRU 502 T4 1,1kW (material) | 2064.9 |
| CATMBRU0017 | VENTILADOR SERIE TRIFÁSICA MBRU 563 T4 2,2kW (material) | 3038.08 |
| CATMBRU0018 | VENTILADOR SERIE TRIFÁSICA MBRU 633 T4 4kW (material) | 3887.73 |
| CATMBRU0019 | VENTILADOR SERIE TRIFÁSICA MBRU 713 T4 5,5kW (material) | 5067.82 |
| CATMBRU0020 | VENTILADOR SERIE TRIFÁSICA MBRU 714 T4 7,5kW (material) | 5237 |
| CATMBRU0021 | VENTILADOR SERIE TRIFÁSICA MBRU 803 T4 11kW (material) | 6638.3 |
| CATMBRU0022 | VENTILADOR SERIE TRIFÁSICA MBRU 804 T4 15kW (material) | 6851.6 |
| CATMBRU0023 | VENTILADOR SERIE TRIFÁSICA MBRU 901 T4 18,5kW (material) | 8955.55 |
| CATMBRU0024 | VENTILADOR SERIE TRIFÁSICA MBRU 902 T4 30kW (material) | 9945.82 |
| CATMBRU0025 | VENTILADOR SERIE TRIFÁSICA MBRU 1001 T4 37kW (material) | 11933.16 |
| CATMBRU0026 | VENTILADOR SERIE TRIFÁSICA MBRU 1002 T4 45kW (material) | 12408.77 |
| CATMBRU0027 | VENTILADOR SERIE TRIFÁSICA MBRU 805 T6 4kW (material) | 6044.35 |
| CATMBRU0028 | VENTILADOR SERIE TRIFÁSICA MBRU 903 T6 7,5kW (material) | 8093.9 |
| CATMBRU0029 | VENTILADOR SERIE TRIFÁSICA MBRU 1003 T6 11kW (material) | 9681.13 |
| CATMBRU0030 | VENTILADOR SERIE TRIFÁSICA MBRU 1004 T6 15kW (material) | 10229.32 |
| CATMBGR0001 | VENTILADOR SERIE TRIFÁSICA MBGR 401 T2 2,2kW (material) | 1592 |
| CATMBGR0002 | VENTILADOR SERIE TRIFÁSICA MBGR 402 T2 3kW (material) | 1718.66 |
| CATMBGR0003 | VENTILADOR SERIE TRIFÁSICA MBGR 451 T2 4kW (material) | 2045.54 |
| CATMBGR0004 | VENTILADOR SERIE TRIFÁSICA MBGR 452 T2 5,5kW (material) | 2255.71 |
| CATMBGR0005 | VENTILADOR SERIE TRIFÁSICA MBGR 501 T2 7,5kW (material) | 2624.23 |
| CATMBGR0006 | VENTILADOR SERIE TRIFÁSICA MBGR 502 T2 11kW (material) | 3372.31 |
| CATMBGR0007 | VENTILADOR SERIE TRIFÁSICA MBGR 561 T2 11kW (material) | 3941.38 |
| CATMBGR0008 | VENTILADOR SERIE TRIFÁSICA MBGR 562 T2 15kW (material) | 4103.74 |
| CATMBGR0009 | VENTILADOR SERIE TRIFÁSICA MBGR 631 T2 22kW (material) | 5859.6 |
| CATMBGR0010 | VENTILADOR SERIE TRIFÁSICA MBGR 632 T2 30kW (material) | 6546.57 |
| CATMBGR0011 | VENTILADOR SERIE TRIFÁSICA MBGR 711 T2 37kW (material) | 8521.91 |
| CATMBGR0012 | VENTILADOR SERIE TRIFÁSICA MBGR 712 T2 45kW (material) | 9388.76 |
| CATMBGR0013 | VENTILADOR SERIE TRIFÁSICA MBGR 801 T2 75kW (material) | 12800.01 |
| CATMBGR0014 | VENTILADOR SERIE TRIFÁSICA MBGR 802 T2 90kW (material) | 13780.87 |
| CATMBGR0015 | VENTILADOR SERIE TRIFÁSICA MBGR 901 T2 132kW (material) | 20940.09 |
| CATMBGR0016 | VENTILADOR SERIE TRIFÁSICA MBGR 902 T2 160kW (material) | 21427.82 |
| CATMBGR0017 | VENTILADOR SERIE TRIFÁSICA MBGR 563 T4 1,5kW (material) | 2737.05 |
| CATMBGR0018 | VENTILADOR SERIE TRIFÁSICA MBGR 564 T4 2,2kW (material) | 2835.05 |
| CATMBGR0019 | VENTILADOR SERIE TRIFÁSICA MBGR 633 T4 3kW (material) | 3797.84 |
| CATMBGR0020 | VENTILADOR SERIE TRIFÁSICA MBGR 634 T4 4kW (material) | 3927.86 |
| CATMBGR0021 | VENTILADOR SERIE TRIFÁSICA MBGR 713 T4 4kW (material) | 4767.55 |
| CATMBGR0022 | VENTILADOR SERIE TRIFÁSICA MBGR 714 T4 5,5kW (material) | 4964.96 |
| CATMBGR0023 | VENTILADOR SERIE TRIFÁSICA MBGR 803 T4 7,5kW (material) | 5958.9 |
| CATMBGR0024 | VENTILADOR SERIE TRIFÁSICA MBGR 804 T4 11kW (material) | 6492.92 |
| CATMBGR0025 | VENTILADOR SERIE TRIFÁSICA MBGR 903 T4 15kW (material) | 8137.49 |
| CATMBGR0026 | VENTILADOR SERIE TRIFÁSICA MBGR 904 T4 22kW (material) | 8761.61 |
| CATMBGR0027 | VENTILADOR SERIE TRIFÁSICA MBGR 1001 T4 30kW (material) | 10512.39 |
| CATMBGR0028 | VENTILADOR SERIE TRIFÁSICA MBGR 1002 T4 37kW (material) | 11273.89 |
| CATMBGR0029 | VENTILADOR SERIE TRIFÁSICA MBGR 905 T6 4kW (material) | 7330.24 |
| CATMBGR0030 | VENTILADOR SERIE TRIFÁSICA MBGR 906 T6 5,5kW (material) | 7505.58 |
| CATMBGR0031 | VENTILADOR SERIE TRIFÁSICA MBGR 1003 T6 7,5kW (material) | 8660.36 |
| CATMBGR0032 | VENTILADOR SERIE TRIFÁSICA MBGR 1004 T6 11kW (material) | 9021.86 |
| CATMAPR0001 | VENTILADOR SERIE TRIFÁSICA MA 26 T2 0,37kW P/R (material) | 620.55 |
| CATMAPR0002 | VENTILADOR SERIE TRIFÁSICA MA 27 T2 0,55kW P/R (material) | 715.41 |
| CATMAPR0003 | VENTILADOR SERIE TRIFÁSICA MA 28 T2 0,75kW P/R (material) | 903.84 |
| CATMAPR0004 | VENTILADOR SERIE TRIFÁSICA MA 31 T2 1,5kW P/R (material) | 1169.93 |
| CATMBPR0001 | VENTILADOR SERIE TRIFÁSICA MB 22/9 T2 1,1kW P/R (material) | 828.77 |
| CATMBPR0002 | VENTILADOR SERIE TRIFÁSICA MB 25/10 T2 1,5kW P/R (material) | 956.19 |
| CATMBPR0003 | VENTILADOR SERIE TRIFÁSICA MB 28/11 T2 2,2kW P/R (material) | 1051.92 |
| CATMBPR0004 | VENTILADOR SERIE TRIFÁSICA MB 31/12 T2 3kW P/R (material) | 1422.61 |
| CATMBPR0005 | VENTILADOR SERIE TRIFÁSICA MB 35/14 T2 5,5kW P/R (material) | 2074.31 |
| CATMBPR0006 | VENTILADOR SERIE TRIFÁSICA MB 40/16 T2 7,5kW P/R (material) | 2295.73 |
| CATMBPR0007 | VENTILADOR SERIE TRIFÁSICA MB 45/18 T2 11kW P/R (material) | 3154.03 |
| CATMBPR0008 | VENTILADOR SERIE TRIFÁSICA MB 45/18 T2 15kW P/R (material) | 3620.88 |
| CATMBZMPR0001 | VENTILADOR SERIE TRIFÁSICA MBZM 220 T2 0,37kW P/R (material) | 679.18 |
| CATMBZMPR0002 | VENTILADOR SERIE TRIFÁSICA MBZM 251 T2 0,55kW P/R (material) | 769.82 |
| CATMBZMPR0003 | VENTILADOR SERIE TRIFÁSICA MBZM 252 T2 0,75kW P/R (material) | 767.77 |
| CATMBZMPR0004 | VENTILADOR SERIE TRIFÁSICA MBZM 281 T2 1,1kW P/R (material) | 874.85 |
| CATMBZMPR0005 | VENTILADOR SERIE TRIFÁSICA MBZM 282 T2 1,5kW P/R (material) | 942.35 |
| CATMBZMPR0006 | VENTILADOR SERIE TRIFÁSICA MBZM 311 T2 1,5kW P/R (material) | 1012.55 |
| CATMBZMPR0007 | VENTILADOR SERIE TRIFÁSICA MBZM 312 T2 2,2kW P/R (material) | 1055.6 |
| CATMBZMPR0008 | VENTILADOR SERIE TRIFÁSICA MBZM 351 T2 3kW P/R (material) | 1347.65 |
| CATMBZMPR0009 | VENTILADOR SERIE TRIFÁSICA MBZM 352 T2 4kW P/R (material) | 1423.91 |
| CATMBZMPR0010 | VENTILADOR SERIE TRIFÁSICA MBZM 401 T2 5,5kW P/R (material) | 1857.22 |
| CATMBZMPR0011 | VENTILADOR SERIE TRIFÁSICA MBZM 402 T2 7,5kW P/R (material) | 1970.04 |
| CATMBZMPR0012 | VENTILADOR SERIE TRIFÁSICA MBZM 452 T2 11kW P/R (material) | 2948.73 |
| CATMBZMPR0013 | VENTILADOR SERIE TRIFÁSICA MBZM 501 T2 15kW P/R (material) | 3361.82 |
| CATMBZMPR0014 | VENTILADOR SERIE TRIFÁSICA MBZM 502 T2 22kW P/R (material) | 4097.35 |
| CATMBZMPR0015 | VENTILADOR SERIE TRIFÁSICA MBZM 454 T4 1,5kW P/R (material) | 1679.29 |
| CATMBZMPR0016 | VENTILADOR SERIE TRIFÁSICA MBZM 503 T4 2,2kW P/R (material) | 2012.87 |
| CATMBZMPR0017 | VENTILADOR SERIE TRIFÁSICA MBZM 504 T4 3kW P/R (material) | 2100.81 |
| CATMBZMPR0018 | VENTILADOR SERIE TRIFÁSICA MBZM 561 T4 4kW P/R (material) | 3007.9 |
| CATMBZMPR0019 | VENTILADOR SERIE TRIFÁSICA MBZM 562 T4 5,5kW P/R (material) | 3205.3 |
| CATMBZMPR0020 | VENTILADOR SERIE TRIFÁSICA MBZM 631 T4 7,5kW P/R (material) | 3865.77 |
| CATMBZMPR0021 | VENTILADOR SERIE TRIFÁSICA MBZM 632 T4 11kW P/R (material) | 4399.9 |
| CATMBZMPR0022 | VENTILADOR SERIE TRIFÁSICA MBZM 711 T4 11kW P/R (material) | 5186.92 |
| CATMBZMPR0023 | VENTILADOR SERIE TRIFÁSICA MBZM 712 T4 15kW P/R (material) | 5400.22 |
| CATMBZMPR0024 | VENTILADOR SERIE TRIFÁSICA MBZM 801 T4 18,5kW P/R (material) | 6458.85 |
| CATMBZMPR0025 | VENTILADOR SERIE TRIFÁSICA MBZM 802 T4 30kW P/R (material) | 7449.22 |
| CATMBZMPR0026 | VENTILADOR SERIE TRIFÁSICA MBZM 901 T4 37kW P/R (material) | 9496.6 |
| CATMBZMPR0027 | VENTILADOR SERIE TRIFÁSICA MBZM 902 T4 45kW P/R (material) | 9972.21 |
| CATMBZMPR0028 | VENTILADOR SERIE TRIFÁSICA MBZM 1001 T4 55kW P/R (material) | 12083.19 |
| CATMBZMPR0029 | VENTILADOR SERIE TRIFÁSICA MBZM 1002 T4 75kW P/R (material) | 14154.47 |
| CAMMDI0001 | VENTILADOR SERIE MONOFÁSICA MDI 10/5 M2 0,12kW (material) | 715.96 |
| CAMMDI0002 | VENTILADOR SERIE MONOFÁSICA MDI 13/6 M2 0,18kW (material) | 805.63 |
| CAMMDI0003 | VENTILADOR SERIE MONOFÁSICA MDI 13/8 M2 0,25kW (material) | 859.17 |
| CAMMDI0004 | VENTILADOR SERIE MONOFÁSICA MDI 16/8 M2 0,37kW (material) | 1047.16 |
| CAMMDI0005 | VENTILADOR SERIE MONOFÁSICA MDI 18/8 M2 0,55kW (material) | 1091.83 |
| CAMMDI0006 | VENTILADOR SERIE MONOFÁSICA MDI 20/10 M2 1,1kW (material) | 1342.35 |
| CAMMDI0007 | VENTILADOR SERIE MONOFÁSICA MDI 25/13 M2 2,2kW (material) | 2649 |
| CAMMDI0008 | VENTILADOR SERIE MONOFÁSICA MDI 13/6 M4 0,12kW (material) | 805.63 |
| CAMMDI0009 | VENTILADOR SERIE MONOFÁSICA MDI 13/8 M4 0,12kW (material) | 841.43 |
| CAMMDI0010 | VENTILADOR SERIE MONOFÁSICA MDI 16/8 M4 0,12kW (material) | 1011.36 |
| CAMMDI0011 | VENTILADOR SERIE MONOFÁSICA MDI 18/8 M4 0,25kW (material) | 1038.18 |
| CAMMDI0012 | VENTILADOR SERIE MONOFÁSICA MDI 20/10 M4 0,25kW (material) | 1181.4 |
| CAMMDI0013 | VENTILADOR SERIE MONOFÁSICA MDI 25/13 M4 0,37kW (material) | 2362.79 |
| CATMDI0001 | VENTILADOR SERIE TRIFÁSICA MDI 10/5 T2 0,12kW (material) | 653.43 |
| CATMDI0002 | VENTILADOR SERIE TRIFÁSICA MDI 13/6 T2 0,18kW (material) | 720.5 |
| CATMDI0003 | VENTILADOR SERIE TRIFÁSICA MDI 13/8 T2 0,25kW (material) | 765.06 |
| CATMDI0004 | VENTILADOR SERIE TRIFÁSICA MDI 16/8 T2 0,37kW (material) | 962.25 |
| CATMDI0005 | VENTILADOR SERIE TRIFÁSICA MDI 18/8 T2 0,55kW (material) | 984.32 |
| CATMDI0006 | VENTILADOR SERIE TRIFÁSICA MDI 20/10 T2 1,1kW (material) | 1181.4 |
| CATMDI0007 | VENTILADOR SERIE TRIFÁSICA MDI 25/13 T2 2,2kW (material) | 2380.75 |
| CATMDI0008 | VENTILADOR SERIE TRIFÁSICA MDI 13/6 T4 0,12kW (material) | 720.5 |
| CATMDI0009 | VENTILADOR SERIE TRIFÁSICA MDI 13/8 T4 0,12kW (material) | 756.3 |
| CATMDI0010 | VENTILADOR SERIE TRIFÁSICA MDI 16/8 T4 0,12kW (material) | 926.34 |
| CATMDI0011 | VENTILADOR SERIE TRIFÁSICA MDI 18/8 T4 0,25kW (material) | 939.86 |
| CATMDI0012 | VENTILADOR SERIE TRIFÁSICA MDI 20/10 T4 0,25kW (material) | 1073.99 |
| CATMDI0013 | VENTILADOR SERIE TRIFÁSICA MDI 25/13 T4 0,37kW (material) | 2183.78 |
| CATMBP0001 | VENTILADOR SERIE TRIFÁSICA MBP 20 T2 0,18kW (material) | 856.36 |
| CATMBP0002 | VENTILADOR SERIE TRIFÁSICA MBP 25 T2 0,37kW (material) | 1168.52 |
| CATMBP0003 | VENTILADOR SERIE TRIFÁSICA MBP 28 T2 0,75kW (material) | 1466.42 |
| CATMBP0004 | VENTILADOR SERIE TRIFÁSICA MBP 31 T2 1,5kW (material) | 1834.07 |
| CATMBP0005 | VENTILADOR SERIE TRIFÁSICA MBP 35 T2 2,2kW (material) | 2056.03 |
| CATMBP0006 | VENTILADOR SERIE TRIFÁSICA MBP 20 T4 0,12kW (material) | 856.36 |
| CATMBP0007 | VENTILADOR SERIE TRIFÁSICA MBP 25 T4 0,12kW (material) | 1105.79 |
| CATMBP0008 | VENTILADOR SERIE TRIFÁSICA MBP 28 T4 0,18kW (material) | 1417.2 |
| CATMBP0009 | VENTILADOR SERIE TRIFÁSICA MBP 31 T4 0,25kW (material) | 1513.14 |
| CATMBP0010 | VENTILADOR SERIE TRIFÁSICA MBP 35 T4 0,37kW (material) | 1695.84 |
| CATMBP0011 | VENTILADOR SERIE TRIFÁSICA MBP 40 T4 0,55kW (material) | 2318.44 |
| CATMBP0012 | VENTILADOR SERIE TRIFÁSICA MBP 45 T4 1,1kW (material) | 2611.14 |
| CATMBP0013 | VENTILADOR SERIE TRIFÁSICA MBP 31 T6 0,18kW (material) | 1507.74 |
| CATMBP0014 | VENTILADOR SERIE TRIFÁSICA MBP 35 T6 0,18kW (material) | 1690.21 |
| CATMBP0015 | VENTILADOR SERIE TRIFÁSICA MBP 40 T6 0,25kW (material) | 2098.22 |
| CATMBP0016 | VENTILADOR SERIE TRIFÁSICA MBP 45 T6 0,37kW (material) | 2285.45 |
| CATMBPC0001 | VENTILADOR SERIE TRIFÁSICA MBPC 20 T2 0,25kW (material) | 724.72 |
| CATMBPC0002 | VENTILADOR SERIE TRIFÁSICA MBPC 25 T2 0,75kW (material) | 952.08 |
| CATMBPC0003 | VENTILADOR SERIE TRIFÁSICA MBPC 28 T2 1,1kW (material) | 1158.79 |
| CATMBPC0004 | VENTILADOR SERIE TRIFÁSICA MBPC 31 T2 1,5kW (material) | 1401.08 |
| CATMBPC0005 | VENTILADOR SERIE TRIFÁSICA MBPC 35 T2 2,2kW (material) | 2086.75 |
| CATMBPC0006 | VENTILADOR SERIE TRIFÁSICA MBPC 20 T4 0,12kW (material) | 719.96 |
| CATMBPC0007 | VENTILADOR SERIE TRIFÁSICA MBPC 25 T4 0,18kW (material) | 835.05 |
| CATMBPC0008 | VENTILADOR SERIE TRIFÁSICA MBPC 28 T4 0,18kW (material) | 1020.12 |
| CATMBPC0009 | VENTILADOR SERIE TRIFÁSICA MBPC 31 T4 0,25kW (material) | 1196.43 |
| CATMBPC0010 | VENTILADOR SERIE TRIFÁSICA MBPC 35 T4 0,37kW (material) | 2035.91 |
| CATMBPC0011 | VENTILADOR SERIE TRIFÁSICA MBPC 40 T4 0,75kW (material) | 1673.12 |
| CATMBPC0012 | VENTILADOR SERIE TRIFÁSICA MBPC 45 T4 1,5kW (material) | 4412.77 |
| CATMBPC0013 | VENTILADOR SERIE TRIFÁSICA MBPC 50 T4 2,2kW (material) | 5176.1 |
| CATMBPC0014 | VENTILADOR SERIE TRIFÁSICA MBPC 56 T4 5,5kW (material) | 6953.6 |
| CATMBPC0015 | VENTILADOR SERIE TRIFÁSICA MBPC 31 T6 0,12kW (material) | 1216.98 |
| CATMBPC0016 | VENTILADOR SERIE TRIFÁSICA MBPC 40 T6 0,25kW (material) | 1610.28 |
| CATMBPC0017 | VENTILADOR SERIE TRIFÁSICA MBPC 50 T6 0,75kW (material) | 5092.38 |
| CATMBPC0018 | VENTILADOR SERIE TRIFÁSICA MBPC 56 T6 2,2kW (material) | 6535.54 |
| CAIBSTB0001 | VENTILADOR BSTB 315 (material) | 491.73 |
| CAIBSTB0002 | VENTILADOR BSTB 355 (material) | 583.78 |
| CAIBSTB0003 | VENTILADOR BSTB 400 (material) | 728.5 |
| CAIBSTB0004 | VENTILADOR BSTB 450 (material) | 937.26 |
| CAIBSTB0005 | VENTILADOR BSTB 500 (material) | 1130.67 |
| CAIBSTB0006 | VENTILADOR BSTB 560 (material) | 1525.37 |
| CAIBSTB0007 | VENTILADOR BSTB 630 (material) | 1643.05 |
| CAIBSTB0008 | VENTILADOR BSTB 710 (material) | 2024.23 |
| CAIMT0001 | VENTILADOR MT 22/9 (material) | 800.97 |
| CAIMT0002 | VENTILADOR MT 25/10 (material) | 911.63 |
| CAIMT0003 | VENTILADOR MT 28/11 (material) | 982.15 |
| CAIMT0004 | VENTILADOR MT 31/12 (material) | 1517.47 |
| CAIMT0005 | VENTILADOR MT 35/14 (material) | 1728.61 |
| CAIMT0006 | VENTILADOR MT 40/16 (material) | 1943.21 |
| CAIMT0007 | VENTILADOR MT 45/18 (material) | 2124.07 |
| CAIMT0008 | VENTILADOR MT 63/25 (material) | 4550.14 |
| CAIMTCA0001 | VENTILADOR MTCA 220 (sist 1) (material) | 1184.64 |
| CAIMTCA0002 | VENTILADOR MTCA 250 (sist 1) (material) | 1352.95 |
| CAIMTCA0003 | VENTILADOR MTCA 280 (sist 1) (material) | 1521.36 |
| CAIMTCA0004 | VENTILADOR MTCA 310 (sist 1) (material) | 1632.13 |
| CAIMTCA0005 | VENTILADOR MTCA 350 (sist 1) (material) | 1789.83 |
| CAIMTCA0006 | VENTILADOR MTCA 400 (sist 1) (material) | 1955.98 |
| CAIMTCA0007 | VENTILADOR MTCA 450 (sist 1) (material) | 2162.68 |
| CAIMTCA0008 | VENTILADOR MTCA 500 (sist 1) (material) | 2695.3 |
| CAIMTCA0009 | VENTILADOR MTCA 560 (sist 1) (material) | 3189.62 |
| CAIMTCA0010 | VENTILADOR MTCA 630 (sist 1) (material) | 3841.65 |
| CAIMTCA0011 | VENTILADOR MTCA 220 (sist 9) (material) | 1747.22 |
| CAIMTCA0012 | VENTILADOR MTCA 250 (sist 9) (material) | 1945.16 |
| CAIMTCA0013 | VENTILADOR MTCA 280 (sist 9) (material) | 2163.33 |
| CAIMTCA0014 | VENTILADOR MTCA 310 (sist 9) (material) | 2318.66 |
| CAIMTCA0015 | VENTILADOR MTCA 350 (sist 9) (material) | 2504.17 |
| CAIMTCA0016 | VENTILADOR MTCA 400 (sist 9) (material) | 2762.36 |
| CAIMTCA0017 | VENTILADOR MTCA 450 (sist 9) (material) | 3005.52 |
| CAIMTCA0018 | VENTILADOR MTCA 500 (sist 9) (material) | 3855.28 |
| CAIMTCA0019 | VENTILADOR MTCA 560 (sist 9) (material) | 443.7 |
| CAIMTCA0020 | VENTILADOR MTCA 630 (sist 9) (material) | 5376.86 |
| CAIMTCA0021 | VENTILADOR MTCA 220 (sist 12) (material) | 2005.41 |
| CAIMTCA0022 | VENTILADOR MTCA 250 (sist 12) (material) | 2203.36 |
| CAIMTCA0023 | VENTILADOR MTCA 280 (sist 12) (material) | 2421.53 |
| CAIMTCA0024 | VENTILADOR MTCA 310 (sist 12) (material) | 2652.14 |
| CAIMTCA0025 | VENTILADOR MTCA 350 (sist 12) (material) | 2890.21 |
| CAIMTCA0026 | VENTILADOR MTCA 400 (sist 12) (material) | 3346.46 |
| CAIMTCA0027 | VENTILADOR MTCA 450 (sist 12) (material) | 3589.62 |
| CAIMTCA0028 | VENTILADOR MTCA 500 (sist 12) (material) | 4376.75 |
| CAIMTCA0029 | VENTILADOR MTCA 560 (sist 12) (material) | 5291.62 |
| CAIMTCA0030 | VENTILADOR MTCA 630 (sist 12) (material) | 6163.99 |
| CAIMTRL0001 | VENTILADOR MTRL 250 (sist 1) (material) | 1278.42 |
| CAIMTRL0002 | VENTILADOR MTRL 280 (sist 1) (material) | 1459.49 |
| CAIMTRL0003 | VENTILADOR MTRL 310 (sist 1) (material) | 1640.67 |
| CAIMTRL0004 | VENTILADOR MTRL 350 (sist 1) (material) | 2043.38 |
| CAIMTRL0005 | VENTILADOR MTRL 400 (sist 1) (material) | 2220.23 |
| CAIMTRL0006 | VENTILADOR MTRL 450 (sist 1) (material) | 2397.08 |
| CAIMTRL0007 | VENTILADOR MTRL 500 (sist 1) (material) | 2921.15 |
| CAIMTRL0008 | VENTILADOR MTRL 560 (sist 1) (material) | 3326.02 |
| CAIMTRL0009 | VENTILADOR MTRL 630 (sist 1) (material) | 3914.12 |
| CAIMTRL0010 | VENTILADOR MTRL 710 (sist 1) (material) | 5215.9 |
| CAIMTRL0011 | VENTILADOR MTRL 800 (sist 1) (material) | 6142.79 |
| CAIMTRL0012 | VENTILADOR MTRL 900 (sist 1) (material) | 7191.14 |
| CAIMTRL0013 | VENTILADOR MTRL 1000 (sist 1) (material) | 8793.41 |
| CAIMTRL0014 | VENTILADOR MTRL 250 (sist 9) (material) | 1857.44 |
| CAIMTRL0015 | VENTILADOR MTRL 280 (sist 9) (material) | 2090.54 |
| CAIMTRL0016 | VENTILADOR MTRL 310 (sist 9) (material) | 2328.72 |
| CAIMTRL0017 | VENTILADOR MTRL 350 (sist 9) (material) | 2802.49 |
| CAIMTRL0018 | VENTILADOR MTRL 400 (sist 9) (material) | 3073.23 |
| CAIMTRL0019 | VENTILADOR MTRL 450 (sist 9) (material) | 3281.24 |
| CAIMTRL0020 | VENTILADOR MTRL 500 (sist 9) (material) | 4121.04 |
| CAIMTRL0021 | VENTILADOR MTRL 560 (sist 9) (material) | 4665.01 |
| CAIMTRL0022 | VENTILADOR MTRL 630 (sist 9) (material) | 5462.09 |
| CAIMTRL0023 | VENTILADOR MTRL 710 (sist 9) (material) | 6993.73 |
| CAIMTRL0024 | VENTILADOR MTRL 800 (sist 9) (material) | 8244.57 |
| CAIMTRL0025 | VENTILADOR MTRL 900 (sist 9) (material) | 9477.89 |
| CAIMTRL0026 | VENTILADOR MTRL 1000 (sist 9) (material) | 11676.27 |
| CAIMTRL0027 | VENTILADOR MTRL 250 (sist 12) (material) | 2115.63 |
| CAIMTRL0028 | VENTILADOR MTRL 280 (sist 12) (material) | 2348.73 |
| CAIMTRL0029 | VENTILADOR MTRL 310 (sist 12) (material) | 2662.09 |
| CAIMTRL0030 | VENTILADOR MTRL 350 (sist 12) (material) | 3188.54 |
| CAIMTRL0031 | VENTILADOR MTRL 400 (sist 12) (material) | 3657.33 |
| CAIMTRL0032 | VENTILADOR MTRL 450 (sist 12) (material) | 3865.34 |
| CAIMTRL0033 | VENTILADOR MTRL 500 (sist 12) (material) | 4642.41 |
| CAIMTRL0034 | VENTILADOR MTRL 560 (sist 12) (material) | 5452.03 |
| CAIMTRL0035 | VENTILADOR MTRL 630 (sist 12) (material) | 6249.22 |
| CAIMTRL0036 | VENTILADOR MTRL 710 (sist 12) (material) | 8169.29 |
| CAIMTRL0037 | VENTILADOR MTRL 800 (sist 12) (material) | 9375.02 |
| CAIMTRL0038 | VENTILADOR MTRL 900 (sist 12) (material) | 10971.89 |
| CAIMTRL0039 | VENTILADOR MTRL 1000 (sist 12) (material) | 13110.02 |
| CAIMTRM0001 | VENTILADOR MTRM 220 (sist 1) (material) | 971.55 |
| CAIMTRM0002 | VENTILADOR MTRM 250 (sist 1) (material) | 1114.33 |
| CAIMTRM0003 | VENTILADOR MTRM 280 (sist 1) (material) | 1276.26 |
| CAIMTRM0004 | VENTILADOR MTRM 310 (sist 1) (material) | 1350.89 |
| CAIMTRM0005 | VENTILADOR MTRM 350 (sist 1) (material) | 1670.42 |
| CAIMTRM0006 | VENTILADOR MTRM 400 (sist 1) (material) | 1838.83 |
| CAIMTRM0007 | VENTILADOR MTRM 450 (sist 1) (material) | 2053.98 |
| CAIMTRM0008 | VENTILADOR MTRM 500 (sist 1) (material) | 2503.52 |
| CAIMTRM0009 | VENTILADOR MTRM 560 (sist 1) (material) | 3144.95 |
| CAIMTRM0010 | VENTILADOR MTRM 630 (sist 1) (material) | 3803.25 |
| CAIMTRM0011 | VENTILADOR MTRM 710 (sist 1) (material) | 4849.44 |
| CAIMTRM0012 | VENTILADOR MTRM 800 (sist 1) (material) | 5401.3 |
| CAIMTRM0013 | VENTILADOR MTRM 900 (sist 1) (material) | 6762.8 |
| CAIMTRM0014 | VENTILADOR MTRM 1000 (sist 1) (material) | 8149.93 |
| CAIMTRM0015 | VENTILADOR MTRM 220 (sist 9) (material) | 1496.49 |
| CAIMTRM0016 | VENTILADOR MTRM 250 (sist 9) (material) | 1664.47 |
| CAIMTRM0017 | VENTILADOR MTRM 280 (sist 9) (material) | 1874.96 |
| CAIMTRM0018 | VENTILADOR MTRM 310 (sist 9) (material) | 1987.78 |
| CAIMTRM0019 | VENTILADOR MTRM 350 (sist 9) (material) | 2363.77 |
| CAIMTRM0020 | VENTILADOR MTRM 400 (sist 9) (material) | 2624.56 |
| CAIMTRM0021 | VENTILADOR MTRM 450 (sist 9) (material) | 2877.67 |
| CAIMTRM0022 | VENTILADOR MTRM 500 (sist 9) (material) | 3629.75 |
| CAIMTRM0023 | VENTILADOR MTRM 560 (sist 9) (material) | 4451.92 |
| CAIMTRM0024 | VENTILADOR MTRM 630 (sist 9) (material) | 5331.75 |
| CAIMTRM0025 | VENTILADOR MTRM 710 (sist 9) (material) | 6562.58 |
| CAIMTRM0026 | VENTILADOR MTRM 800 (sist 9) (material) | 7372.21 |
| CAIMTRM0027 | VENTILADOR MTRM 900 (sist 9) (material) | 8973.94 |
| CAIMTRM0028 | VENTILADOR MTRM 1000 (sist 9) (material) | 10919.21 |
| CAIMTRM0029 | VENTILADOR MTRM 220 (sist 12) (material) | 1754.68 |
| CAIMTRM0030 | VENTILADOR MTRM 250 (sist 12) (material) | 1922.66 |
| CAIMTRM0031 | VENTILADOR MTRM 280 (sist 12) (material) | 2133.15 |
| CAIMTRM0032 | VENTILADOR MTRM 310 (sist 12) (material) | 2321.26 |
| CAIMTRM0033 | VENTILADOR MTRM 350 (sist 12) (material) | 2749.81 |
| CAIMTRM0034 | VENTILADOR MTRM 400 (sist 12) (material) | 3208.55 |
| CAIMTRM0035 | VENTILADOR MTRM 450 (sist 12) (material) | 3461.77 |
| CAIMTRM0036 | VENTILADOR MTRM 500 (sist 12) (material) | 4151.11 |
| CAIMTRM0037 | VENTILADOR MTRM 560 (sist 12) (material) | 5239.05 |
| CAIMTRM0038 | VENTILADOR MTRM 630 (sist 12) (material) | 6118.88 |
| CAIMTRM0039 | VENTILADOR MTRM 710 (sist 12) (material) | 7738.14 |
| CAIMTRM0040 | VENTILADOR MTRM 800 (sist 12) (material) | 8502.77 |
| CAIMTRM0041 | VENTILADOR MTRM 900 (sist 12) (material) | 10467.94 |
| CAIMTRM0042 | VENTILADOR MTRM 1000 (sist 12) (material) | 12353.07 |
| CAIMTRU0001 | VENTILADOR MTRU 250 (sist 1) (material) | 1139.97 |
| CAIMTRU0002 | VENTILADOR MTRU 280 (sist 1) (material) | 1303.95 |
| CAIMTRU0003 | VENTILADOR MTRU 310 (sist 1) (material) | 1382.8 |
| CAIMTRU0004 | VENTILADOR MTRU 350 (sist 1) (material) | 1713.04 |
| CAIMTRU0005 | VENTILADOR MTRU 400 (sist 1) (material) | 1936.83 |
| CAIMTRU0006 | VENTILADOR MTRU 450 (sist 1) (material) | 2177.61 |
| CAIMTRU0007 | VENTILADOR MTRU 500 (sist 1) (material) | 2650.62 |
| CAIMTRU0008 | VENTILADOR MTRU 560 (sist 1) (material) | 3357.93 |
| CAIMTRU0009 | VENTILADOR MTRU 630 (sist 1) (material) | 4078.1 |
| CAIMTRU0010 | VENTILADOR MTRU 710 (sist 1) (material) | 5188.21 |
| CAIMTRU0011 | VENTILADOR MTRU 800 (sist 1) (material) | 5961.71 |
| CAIMTRU0012 | VENTILADOR MTRU 900 (sist 1) (material) | 7510.66 |
| CAIMTRU0013 | VENTILADOR MTRU 1000 (sist 1) (material) | 9021.32 |
| CAIMTRU0014 | VENTILADOR MTRU 250 (sist 9) (material) | 1751 |
| CAIMTRU0015 | VENTILADOR MTRU 280 (sist 9) (material) | 1982.8 |
| CAIMTRU0016 | VENTILADOR MTRU 310 (sist 9) (material) | 2025.42 |
| CAIMTRU0017 | VENTILADOR MTRU 350 (sist 9) (material) | 2413.96 |
| CAIMTRU0018 | VENTILADOR MTRU 400 (sist 9) (material) | 2739.86 |
| CAIMTRU0019 | VENTILADOR MTRU 450 (sist 9) (material) | 3023.04 |
| CAIMTRU0020 | VENTILADOR MTRU 500 (sist 9) (material) | 3802.71 |
| CAIMTRU0021 | VENTILADOR MTRU 560 (sist 9) (material) | 4702.55 |
| CAIMTRU0022 | VENTILADOR MTRU 630 (sist 9) (material) | 5655.17 |
| CAIMTRU0023 | VENTILADOR MTRU 710 (sist 9) (material) | 6961.07 |
| CAIMTRU0024 | VENTILADOR MTRU 800 (sist 9) (material) | 8031.48 |
| CAIMTRU0025 | VENTILADOR MTRU 900 (sist 9) (material) | 9853.88 |
| CAIMTRU0026 | VENTILADOR MTRU 1000 (sist 9) (material) | 11944.41 |
| CAIMTRU0027 | VENTILADOR MTRU 250 (sist 12) (material) | 1952.73 |
| CAIMTRU0028 | VENTILADOR MTRU 280 (sist 12) (material) | 2165.82 |
| CAIMTRU0029 | VENTILADOR MTRU 310 (sist 12) (material) | 2358.79 |
| CAIMTRU0030 | VENTILADOR MTRU 350 (sist 12) (material) | 2800 |
| CAIMTRU0031 | VENTILADOR MTRU 400 (sist 12) (material) | 3323.85 |
| CAIMTRU0032 | VENTILADOR MTRU 450 (sist 12) (material) | 3607.14 |
| CAIMTRU0033 | VENTILADOR MTRU 500 (sist 12) (material) | 4324.07 |
| CAIMTRU0034 | VENTILADOR MTRU 560 (sist 12) (material) | 5489.67 |
| CAIMTRU0035 | VENTILADOR MTRU 630 (sist 12) (material) | 6442.19 |
| CAIMTRU0036 | VENTILADOR MTRU 710 (sist 12) (material) | 8136.73 |
| CAIMTRU0037 | VENTILADOR MTRU 800 (sist 12) (material) | 9162.04 |
| CAIMTRU0038 | VENTILADOR MTRU 900 (sist 12) (material) | 11347.87 |
| CAIMTRU0039 | VENTILADOR MTRU 1000 (sist 12) (material) | 13378.27 |
| CAIMTGR0001 | VENTILADOR MTGR 400 (sist 1) (material) | 1958.14 |
| CAIMTGR0002 | VENTILADOR MTGR 450 (sist 1) (material) | 2158.36 |
| CAIMTGR0003 | VENTILADOR MTGR 500 (sist 1) (material) | 2631.37 |
| CAIMTGR0004 | VENTILADOR MTGR 560 (sist 1) (material) | 3185.4 |
| CAIMTGR0005 | VENTILADOR MTGR 630 (sist 1) (material) | 4112.28 |
| CAIMTGR0006 | VENTILADOR MTGR 710 (sist 1) (material) | 5100.92 |
| CAIMTGR0007 | VENTILADOR MTGR 800 (sist 1) (material) | 5838.08 |
| CAIMTGR0008 | VENTILADOR MTGR 900 (sist 1) (material) | 7210.28 |
| CAIMTGR0009 | VENTILADOR MTGR 1000 (sist 1) (material) | 8461.01 |
| CAIMTGR0010 | VENTILADOR MTGR 400 (sist 9) (material) | 2764.85 |
| CAIMTGR0011 | VENTILADOR MTGR 450 (sist 9) (material) | 3000.54 |
| CAIMTGR0012 | VENTILADOR MTGR 500 (sist 9) (material) | 3780.1 |
| CAIMTGR0013 | VENTILADOR MTGR 560 (sist 9) (material) | 4499.52 |
| CAIMTGR0014 | VENTILADOR MTGR 630 (sist 9) (material) | 5695.19 |
| CAIMTGR0015 | VENTILADOR MTGR 710 (sist 9) (material) | 6858.31 |
| CAIMTGR0016 | VENTILADOR MTGR 800 (sist 9) (material) | 7886.11 |
| CAIMTGR0017 | VENTILADOR MTGR 900 (sist 9) (material) | 9507.96 |
| CAIMTGR0018 | VENTILADOR MTGR 1000 (sist 9) (material) | 11285.14 |
| CAIMTGR0019 | VENTILADOR MTGR 400 (sist 12) (material) | 3348.95 |
| CAIMTGR0020 | VENTILADOR MTGR 450 (sist 12) (material) | 3584.54 |
| CAIMTGR0021 | VENTILADOR MTGR 500 (sist 12) (material) | 4301.46 |
| CAIMTGR0022 | VENTILADOR MTGR 560 (sist 12) (material) | 5286.65 |
| CAIMTGR0023 | VENTILADOR MTGR 630 (sist 12) (material) | 6482.32 |
| CAIMTGR0024 | VENTILADOR MTGR 710 (sist 12) (material) | 8033.97 |
| CAIMTGR0025 | VENTILADOR MTGR 800 (sist 12) (material) | 9016.56 |
| CAIMTGR0026 | VENTILADOR MTGR 900 (sist 12) (material) | 11001.96 |
| CAIMTGR0027 | VENTILADOR MTGR 1000 (sist 12) (material) | 12718.99 |
| CAIMTZMPR0001 | VENTILADOR MTZM 250 P/R (sist 1) (material) | 1112.17 |
| CAIMTZMPR0002 | VENTILADOR MTZM 280 P/R (sist 1) (material) | 1272.04 |
| CAIMTZMPR0003 | VENTILADOR MTZM 310 P/R (sist 1) (material) | 1346.57 |
| CAIMTZMPR0004 | VENTILADOR MTZM 350 P/R (sist 1) (material) | 1664.04 |
| CAIMTZMPR0005 | VENTILADOR MTZM 400 P/R (sist 1) (material) | 1832.45 |
| CAIMTZMPR0006 | VENTILADOR MTZM 450 P/R (sist 1) (material) | 2028.45 |
| CAIMTZMPR0007 | VENTILADOR MTZM 500 P/R (sist 1) (material) | 2484.37 |
| CAIMTZMPR0008 | VENTILADOR MTZM 560 P/R (sist 1) (material) | 3147 |
| CAIMTZMPR0009 | VENTILADOR MTZM 630 P/R (sist 1) (material) | 3747.87 |
| CAIMTZMPR0010 | VENTILADOR MTZM 710 P/R (sist 1) (material) | 4691.84 |
| CAIMTZMPR0011 | VENTILADOR MTZM 800 P/R (sist 1) (material) | 5226.61 |
| CAIMTZMPR0012 | VENTILADOR MTZM 900 P/R (sist 1) (material) | 6481.56 |
| CAIMTZMPR0013 | VENTILADOR MTZM 1000 P/R (sist 1) (material) | 7832.46 |
| CAIMTZMPR0014 | VENTILADOR MTZM 250 P/R (sist 9) (material) | 1661.98 |
| CAIMTZMPR0015 | VENTILADOR MTZM 280 P/R (sist 9) (material) | 1869.99 |
| CAIMTZMPR0016 | VENTILADOR MTZM 310 P/R (sist 9) (material) | 1982.8 |
| CAIMTZMPR0017 | VENTILADOR MTZM 350 P/R (sist 9) (material) | 2356.3 |
| CAIMTZMPR0018 | VENTILADOR MTZM 400 P/R (sist 9) (material) | 2616.98 |
| CAIMTZMPR0019 | VENTILADOR MTZM 450 P/R (sist 9) (material) | 2847.6 |
| CAIMTZMPR0020 | VENTILADOR MTZM 500 P/R (sist 9) (material) | 3607.14 |
| CAIMTZMPR0021 | VENTILADOR MTZM 560 P/R (sist 9) (material) | 4454.41 |
| CAIMTZMPR0022 | VENTILADOR MTZM 630 P/R (sist 9) (material) | 5266.53 |
| CAIMTZMPR0023 | VENTILADOR MTZM 710 P/R (sist 9) (material) | 6377.07 |
| CAIMTZMPR0024 | VENTILADOR MTZM 800 P/R (sist 9) (material) | 7166.69 |
| CAIMTZMPR0025 | VENTILADOR MTZM 900 P/R (sist 9) (material) | 8643.06 |
| CAIMTZMPR0026 | VENTILADOR MTZM 1000 P/R (sist 9) (material) | 10545.71 |
| CAIMTZMPR0027 | VENTILADOR MTZM 250 P/R (sist 12) (material) | 1920.17 |
| CAIMTZMPR0028 | VENTILADOR MTZM 280 P/R (sist 12) (material) | 2128.18 |
| CAIMTZMPR0029 | VENTILADOR MTZM 310 P/R (sist 12) (material) | 2316.17 |
| CAIMTZMPR0030 | VENTILADOR MTZM 350 P/R (sist 12) (material) | 2742.35 |
| CAIMTZMPR0031 | VENTILADOR MTZM 400 P/R (sist 12) (material) | 3201.08 |
| CAIMTZMPR0032 | VENTILADOR MTZM 450 P/R (sist 12) (material) | 3431.7 |
| CAIMTZMPR0033 | VENTILADOR MTZM 500 P/R (sist 12) (material) | 4128.51 |
| CAIMTZMPR0034 | VENTILADOR MTZM 560 P/R (sist 12) (material) | 5241.54 |
| CAIMTZMPR0035 | VENTILADOR MTZM 630 P/R (sist 12) (material) | 6053.66 |
| CAIMTZMPR0036 | VENTILADOR MTZM 710 P/R (sist 12) (material) | 7552.74 |
| CAIMTZMPR0037 | VENTILADOR MTZM 800 P/R (sist 12) (material) | 8297.14 |
| CAIMTZMPR0038 | VENTILADOR MTZM 900 P/R (sist 12) (material) | 10137.06 |
| CAIMTZMPR0039 | VENTILADOR MTZM 1000 P/R (sist 12) (material) | 11979.57 |
| CAIAA0001 | VENTILADOR AA 47 T2 1,1kW (material) | 1561.28 |
| CAIAA0002 | VENTILADOR AA 53 T2 2,2kW (material) | 1727.75 |
| CAIAA0003 | VENTILADOR AA 59 T2 2,2kW (material) | 1902 |
| CAIAA0004 | VENTILADOR AA 59 T2 3kW (material) | 2045.43 |
| CAIAA0005 | VENTILADOR AA 66 T2 4kW (material) | 2441.54 |
| CAIAA0006 | VENTILADOR AA 70 T2 5,5kW (material) | 2636.35 |
| CAIAA0007 | VENTILADOR AA 70 T2 7,5kW (material) | 2679.61 |
| CAIAA0008 | VENTILADOR AA 45/5 T2 2,2kW (material) | 1685.24 |
| CAIAA0009 | VENTILADOR AA 45/5 T2 3kW (material) | 1887.94 |
| CAIAA0010 | VENTILADOR AA 50/5 T2 4kW (material) | 2504.17 |
| CAIAA0011 | VENTILADOR AA 50/5 T2 5,5kW (material) | 2905.03 |
| CAIAA0012 | VENTILADOR AA 60/7 T2 11kW (material) | 3787.24 |
| CATAAVA0001 | VENTILADOR SERIE TRIFÁSICA AAVA 310/P T2 0,25kW (material) | 1211.47 |
| CATAAVA0002 | VENTILADOR SERIE TRIFÁSICA AAVA 350/P T2 0,37kW (material) | 1250.73 |
| CATAAVA0003 | VENTILADOR SERIE TRIFÁSICA AAVA 400/P T2 0,55kW (material) | 1396.54 |
| CATAAVA0004 | VENTILADOR SERIE TRIFÁSICA AAVA 450/P T2 0,75kW (material) | 1544.94 |
| CATAAVA0005 | VENTILADOR SERIE TRIFÁSICA AAVA 500/P T2 1,1kW (material) | 1654.41 |
| CATAAVA0006 | VENTILADOR SERIE TRIFÁSICA AAVA 560/P T2 1,5kW (material) | 2240.78 |
| CATAAVA0007 | VENTILADOR SERIE TRIFÁSICA AAVA 631/P T2 1,5kW (material) | 2366.15 |
| CATAAVA0008 | VENTILADOR SERIE TRIFÁSICA AAVA 632/P T2 2,2kW (material) | 2409.2 |
| CATAAVA0009 | VENTILADOR SERIE TRIFÁSICA AAVA 711/P T2 3kW (material) | 2989.62 |
| CATAAVA0010 | VENTILADOR SERIE TRIFÁSICA AAVA 712/P T2 4kW (material) | 3065.77 |
| CATAAVA0011 | VENTILADOR SERIE TRIFÁSICA AAVA 801/P T2 4kW (material) | 3519.53 |
| CATAAVA0012 | VENTILADOR SERIE TRIFÁSICA AAVA 802/P T2 5,5kW (material) | 3729.69 |
| CATAAVA0013 | VENTILADOR SERIE TRIFÁSICA AAVA 803/P T2 7,5kW (material) | 3842.51 |
| CATAAVA0014 | VENTILADOR SERIE TRIFÁSICA AAVA 901/P T2 11kW (material) | 5385.29 |
| CATAAVA0015 | VENTILADOR SERIE TRIFÁSICA AAVA 902/P T2 15kW (material) | 5547.65 |
| CATAAVA0016 | VENTILADOR SERIE TRIFÁSICA AAVA 1001/P T2 18,5kW (material) | 8045.33 |
| CATAAVA0017 | VENTILADOR SERIE TRIFÁSICA AAVA 1002/P T2 22kW (material) | 8536.73 |
| CATAAVC0001 | VENTILADOR SERIE TRIFÁSICA AAVC/N 500 T2 1,5kW (material) | 2180.64 |
| CATAAVC0002 | VENTILADOR SERIE TRIFÁSICA AAVC/NR 500 T2 1,1kW (material) | 2113.14 |
| CATAAVC0003 | VENTILADOR SERIE TRIFÁSICA AAVC/N 560 T2 2,2kW (material) | 2647.27 |
| CATAAVC0004 | VENTILADOR SERIE TRIFÁSICA AAVC/NR 560 T2 1,5kW (material) | 2604.33 |
| CATAAVC0005 | VENTILADOR SERIE TRIFÁSICA AAVC/N 630 T2 4kW (material) | 3381.61 |
| CATAAVC0006 | VENTILADOR SERIE TRIFÁSICA AAVC/N 630 T2 5,5kW (material) | 3591.78 |
| CATAAVC0007 | VENTILADOR SERIE TRIFÁSICA AAVC/NR 630 T2 3kW (material) | 3305.47 |
| CATAAVC0008 | VENTILADOR SERIE TRIFÁSICA AAVC/NR 630 T2 4kW (material) | 3381.61 |
| CATAAVC0009 | VENTILADOR SERIE TRIFÁSICA AAVC/N 710 T2 11kW (material) | 4801.19 |
| CATAAVC0010 | VENTILADOR SERIE TRIFÁSICA AAVC/N 710 T2 7,5kW (material) | 4133.26 |
| CATAAVC0011 | VENTILADOR SERIE TRIFÁSICA AAVC/NR 710 T2 5,5kW (material) | 4020.45 |
| CATAAVC0012 | VENTILADOR SERIE TRIFÁSICA AAVC/NR 710 T2 7,5kW (material) | 4133.26 |
| CATAAVC0013 | VENTILADOR SERIE TRIFÁSICA AAVC/N 800 T2 11kW (material) | 5640.89 |
| CATAAVC0014 | VENTILADOR SERIE TRIFÁSICA AAVC/N 800 T2 15kW (material) | 5803.36 |
| CATAAVC0015 | VENTILADOR SERIE TRIFÁSICA AAVC/NR 800 T2 11kW (material) | 5640.89 |
| CATAAVC0016 | VENTILADOR SERIE TRIFÁSICA AAVC/NR 800 T2 7,5kW (material) | 4973.07 |
| CATAAVC0017 | VENTILADOR SERIE TRIFÁSICA AAVC/N 900 T2 18,5kW (material) | 6964.96 |
| CATAAVC0018 | VENTILADOR SERIE TRIFÁSICA AAVC/N 900 T2 22kW (material) | 7456.36 |
| CATAAVC0019 | VENTILADOR SERIE TRIFÁSICA AAVC/NR 900 T2 15kW (material) | 6720.72 |
| CATAAVC0020 | VENTILADOR SERIE TRIFÁSICA AAVC/NR 900 T2 18,5kW (material) | 6964.96 |
| CATAAVC0021 | VENTILADOR SERIE TRIFÁSICA AAVC/N 1000 T2 37kW (material) | 10324.18 |
| CATAAVC0022 | VENTILADOR SERIE TRIFÁSICA AAVC/N 1000 T2 45kW (material) | 11191.03 |
| CATAAVC0023 | VENTILADOR SERIE TRIFÁSICA AAVC/NR 1000 T2 30kW (material) | 9993.3 |
| CATAAVC0024 | VENTILADOR SERIE TRIFÁSICA AAVC/NR 1000 T2 37kW (material) | 10324.18 |
| CATAAVP0001 | VENTILADOR SERIE TRIFÁSICA AAVP/N 400 T2 0,55kW (material) | 1539.43 |
| CATAAVP0002 | VENTILADOR SERIE TRIFÁSICA AAVP/N 400 T2 0,75kW (material) | 1537.37 |
| CATAAVP0003 | VENTILADOR SERIE TRIFÁSICA AAVP/N 451 T2 1,1kW (material) | 1697.03 |
| CATAAVP0004 | VENTILADOR SERIE TRIFÁSICA AAVP/N 452 T2 1,5kW (material) | 1764.52 |
| CATAAVP0005 | VENTILADOR SERIE TRIFÁSICA AAVP/N 502 T2 2,2kW (material) | 2256.25 |
| CATAAVP0006 | VENTILADOR SERIE TRIFÁSICA AAVP/NR 501 T2 1,5kW (material) | 2213.2 |
| CATAAVP0007 | VENTILADOR SERIE TRIFÁSICA AAVP/N 562 T2 3kW (material) | 2738.89 |
| CATAAVP0008 | VENTILADOR SERIE TRIFÁSICA AAVP/N 563 T2 4kW (material) | 2815.15 |
| CATAAVP0009 | VENTILADOR SERIE TRIFÁSICA AAVP/NR 562 T2 2,2kW (material) | 2612.23 |
| CATAAVP0010 | VENTILADOR SERIE TRIFÁSICA AAVP/NR 563 T2 3kW (material) | 2738.89 |
| CATAAVP0011 | VENTILADOR SERIE TRIFÁSICA AAVP/N 632 T2 5,5kW (material) | 3551.65 |
| CATAAVP0012 | VENTILADOR SERIE TRIFÁSICA AAVP/N 633 T2 7,5kW (material) | 3664.58 |
| CATAAVP0013 | VENTILADOR SERIE TRIFÁSICA AAVP/NR 632 T2 4kW (material) | 3341.48 |
| CATAAVP0014 | VENTILADOR SERIE TRIFÁSICA AAVP/NR 633 T2 5,5kW (material) | 3551.65 |
| CATAAVP0015 | VENTILADOR SERIE TRIFÁSICA AAVP/N 712 T2 11kW (material) | 4778.59 |
| CATAAVP0016 | VENTILADOR SERIE TRIFÁSICA AAVP/N 713 T2 15kW (material) | 4941.05 |
| CATAAVP0017 | VENTILADOR SERIE TRIFÁSICA AAVP/NR 711 T2 7,5kW (material) | 4110.77 |
| CATAAVP0018 | VENTILADOR SERIE TRIFÁSICA AAVP/NR 713 T2 11kW (material) | 4778.59 |
| CATAAVP0019 | VENTILADOR SERIE TRIFÁSICA AAVP/N 802 T2 18,5kW (material) | 5994.81 |
| CATAAVP0020 | VENTILADOR SERIE TRIFÁSICA AAVP/N 803 T2 22kW (material) | 6486.32 |
| CATAAVP0021 | VENTILADOR SERIE TRIFÁSICA AAVP/NR 802 T2 15kW (material) | 5750.68 |
| CATAAVP0022 | VENTILADOR SERIE TRIFÁSICA AAVP/NR 803 T2 18,5kW (material) | 5994.81 |
| CATAAVP0023 | VENTILADOR SERIE TRIFÁSICA AAVP/N 902 T2 30kW (material) | 8220.99 |
| CATAAVP0024 | VENTILADOR SERIE TRIFÁSICA AAVP/N 903 T2 37kW (material) | 8551.98 |
| CATAAVP0025 | VENTILADOR SERIE TRIFÁSICA AAVP/NR 902 T2 22kW (material) | 7534.13 |
| CATAAVP0026 | VENTILADOR SERIE TRIFÁSICA AAVP/NR 903 T2 30kW (material) | 8220.99 |
| CATAAVP0027 | VENTILADOR SERIE TRIFÁSICA AAVP/N 1002 T2 55kW (material) | 12593.52 |
| CATAAVP0028 | VENTILADOR SERIE TRIFÁSICA AAVP/N 1003 T2 75kW (material) | 14316.51 |
| CATAAVP0029 | VENTILADOR SERIE TRIFÁSICA AAVP/NR 1002 T2 45kW (material) | 11511.85 |
| CATAAVP0030 | VENTILADOR SERIE TRIFÁSICA AAVP/NR 1003 T2 55kW (material) | 12593.52 |
| CATAAVG0001 | VENTILADOR SERIE TRIFÁSICA AAVG/N 450 T2 2,2kW (material) | 1972.96 |
| CATAAVG0002 | VENTILADOR SERIE TRIFÁSICA AAVG/N 501 T2 4kW (material) | 2461.66 |
| CATAAVG0003 | VENTILADOR SERIE TRIFÁSICA AAVG/NR 501 T2 3kW (material) | 2385.51 |
| CATAAVG0004 | VENTILADOR SERIE TRIFÁSICA AAVG/NR 561 T2 5,5kW (material) | 2980.21 |
| CATAAVG0005 | VENTILADOR SERIE TRIFÁSICA AAVG/N 561 T2 7,5kW (material) | 3093.03 |
| CATAAVG0006 | VENTILADOR SERIE TRIFÁSICA AAVG/NR 632 T2 11kW (material) | 4254.74 |
| CATAAVG0007 | VENTILADOR SERIE TRIFÁSICA AAVG/N 631 T2 11kW (material) | 4254.74 |
| CATAAVG0008 | VENTILADOR SERIE TRIFÁSICA AAVG/N 632 T2 15kW (material) | 4417.09 |
| CATAAVG0009 | VENTILADOR SERIE TRIFÁSICA AAVG/N 711 T2 22kW (material) | 5944.84 |
| CATAAVG0010 | VENTILADOR SERIE TRIFÁSICA AAVG/N 712 T2 30kW (material) | 6882.43 |
| CATAAVG0011 | VENTILADOR SERIE TRIFÁSICA AAVG/NR 711 T2 18,5kW (material) | 5453.44 |
| CATAAVG0012 | VENTILADOR SERIE TRIFÁSICA AAVG/NR 712 T2 22kW (material) | 5944.84 |
| CATAAVG0013 | VENTILADOR SERIE TRIFÁSICA AAVG/N 801 T2 37kW (material) | 8694.87 |
| CATAAVG0014 | VENTILADOR SERIE TRIFÁSICA AAVG/N 802 T2 45kW (material) | 9784.76 |
| CATAAVG0015 | VENTILADOR SERIE TRIFÁSICA AAVG/NR 801 T2 30kW (material) | 8363.88 |
| CATAAVG0016 | VENTILADOR SERIE TRIFÁSICA AAVG/NR 802 T2 37kW (material) | 8694.87 |
| CATAAVG0017 | VENTILADOR SERIE TRIFÁSICA AAVG/N 901 T2 55kW (material) | 12488.27 |
| CATAAVG0018 | VENTILADOR SERIE TRIFÁSICA AAVG/N 902 T2 75kW (material) | 13772.54 |
| CATAAVG0019 | VENTILADOR SERIE TRIFÁSICA AAVG/NR 901 T2 45kW (material) | 11406.61 |
| CATAAVG0020 | VENTILADOR SERIE TRIFÁSICA AAVG/NR 902 T2 55kW (material) | 12488.27 |
| CATAAVG0021 | VENTILADOR SERIE TRIFÁSICA AAVG/N 1001 T2 110kW (material) | 22186.93 |
| CATAAVG0022 | VENTILADOR SERIE TRIFÁSICA AAVG/N 1002 T2 132kW (material) | 22872.82 |
| CATAAVG0023 | VENTILADOR SERIE TRIFÁSICA AAVG/NR 1001 T2 90kW (material) | 17415.59 |
| CATAAVG0024 | VENTILADOR SERIE TRIFÁSICA AAVG/NR 1002 T2 110kW (material) | 22186.93 |
| CATAAVM0001 | VENTILADOR SERIE TRIFÁSICA AAVM/N 350 T2 1,1kW (material) | 1057.87 |
| CATAAVM0002 | VENTILADOR SERIE TRIFÁSICA AAVM/NR 350 T2 0,75kW (material) | 1038.51 |
| CATAAVM0003 | VENTILADOR SERIE TRIFÁSICA AAVM/N 400 T2 2,2kW (material) | 1311.2 |
| CATAAVM0004 | VENTILADOR SERIE TRIFÁSICA AAVM/NR 400 T2 1,5kW (material) | 1268.25 |
| CATAAVM0005 | VENTILADOR SERIE TRIFÁSICA AAVM/N 450 T2 4kW (material) | 1814.93 |
| CATAAVM0006 | VENTILADOR SERIE TRIFÁSICA AAVM/NR 450 T2 3kW (material) | 1738.78 |
| CATAAVM0007 | VENTILADOR SERIE TRIFÁSICA AAVM/N 500 T2 5,5kW (material) | 2215.58 |
| CATAAVM0008 | VENTILADOR SERIE TRIFÁSICA AAVM/NR 500 T2 4kW (material) | 2005.41 |
| CATAAVM0009 | VENTILADOR SERIE TRIFÁSICA AAVM/N 560 T2 11kW (material) | 3552.84 |
| CATAAVM0010 | VENTILADOR SERIE TRIFÁSICA AAVM/NR 560 T2 7,5kW (material) | 2884.91 |
| CATAAVM0011 | VENTILADOR SERIE TRIFÁSICA AAVM/N 630 T2 18,5kW (material) | 4470.74 |
| CATAAVM0012 | VENTILADOR SERIE TRIFÁSICA AAVM/NR 630 T2 15kW (material) | 4226.61 |
| CATAAVM0013 | VENTILADOR SERIE TRIFÁSICA AAVM/N 711 T2 30kW (material) | 6824.78 |
| CATAAVM0014 | VENTILADOR SERIE TRIFÁSICA AAVM/N 711 T2 37kW (material) | 7155.77 |
| CATAAVM0015 | VENTILADOR SERIE TRIFÁSICA AAVM/NR 711 T2 22kW (material) | 5887.19 |
| CATAAVM0016 | VENTILADOR SERIE TRIFÁSICA AAVM/N 801 T2 55kW (material) | 10633.32 |
| CATAAVM0017 | VENTILADOR SERIE TRIFÁSICA AAVM/N 801 T2 75kW (material) | 11917.59 |
| CATAAVM0018 | VENTILADOR SERIE TRIFÁSICA AAVM/NR 801 T2 45kW (material) | 9328.51 |
| CATAAVM0019 | VENTILADOR SERIE TRIFÁSICA AAVM/N 901 T2 110kW (material) | 19244.04 |
| CATAAVM0020 | VENTILADOR SERIE TRIFÁSICA AAVM/N 901 T2 90kW (material) | 14472.7 |
| CATAAVM0021 | VENTILADOR SERIE TRIFÁSICA AAVM/NR 901 T2 75kW (material) | 13491.84 |
| CATAAVM0022 | VENTILADOR SERIE TRIFÁSICA AAVM/N 1001 T2 160kW (material) | 23089.8 |
| CATAAVM0023 | VENTILADOR SERIE TRIFÁSICA AAVM/N 1001 T2 200kW (material) | 25051.94 |
| CATAAVM0024 | VENTILADOR SERIE TRIFÁSICA AAVM/NR 1001 T2 110kW (material) | 21916.19 |
| CATAAVM0025 | VENTILADOR SERIE TRIFÁSICA AAVM/NR 1001 T2 132kW (material) | 22602.07 |
| CATAAVM0026 | VENTILADOR SERIE TRIFÁSICA AAVM/N 712 T4 5,5kW (material) | 4298.22 |
| CATAAVM0027 | VENTILADOR SERIE TRIFÁSICA AAVM/NR 712 T4 4kW (material) | 4100.81 |
| CATAAVM0028 | VENTILADOR SERIE TRIFÁSICA AAVM/N 802 T4 11kW (material) | 6558.15 |
| CATAAVM0029 | VENTILADOR SERIE TRIFÁSICA AAVM/NR 802 T4 7,5kW (material) | 6024.02 |
| CATAAVM0030 | VENTILADOR SERIE TRIFÁSICA AAVM/N 902 T4 15kW (material) | 8260.36 |
| CATAAVM0031 | VENTILADOR SERIE TRIFÁSICA AAVM/NR 902 T4 11kW (material) | 8047.06 |
| CATAAVM0032 | VENTILADOR SERIE TRIFÁSICA AAVM/N 1002 T4 22kW (material) | 11426.29 |
| CATAAVM0033 | VENTILADOR SERIE TRIFÁSICA AAVM/NR 1002 T4 18,5kW (material) | 3152.52 |
| CATAAPR0001 | VENTILADOR SERIE TRIFÁSICA AA 45/5 T2 2,2kW P/R (material) | 2194.92 |
| CATAAPR0002 | VENTILADOR SERIE TRIFÁSICA AA 45/5 T2 3kW P/R (material) | 2238.08 |
| CATAAPR0003 | VENTILADOR SERIE TRIFÁSICA AA 50/5 T2 4kW P/R (material) | 2407.79 |
| CATAAPR0004 | VENTILADOR SERIE TRIFÁSICA AA 50/5 T2 5,5kW P/R (material) | 2794.27 |
| CATAAPR0005 | VENTILADOR SERIE TRIFÁSICA AA 60/7 T2 11kW P/R (material) | 3352.63 |
| CATAAPR0006 | VENTILADOR SERIE TRIFÁSICA AA 60/7 T2 7,5kW P/R (material) | 3017.85 |
| CATAAZA0001 | VENTILADOR SERIE TRIFÁSICA AAZA 400 T2 0,75kW (material) | 1587.45 |
| CATAAZA0002 | VENTILADOR SERIE TRIFÁSICA AAZA 400 T2 1,1kW (material) | 1606.82 |
| CATAAZA0003 | VENTILADOR SERIE TRIFÁSICA AAZA 450 T2 1,1kW (material) | 1719.63 |
| CATAAZA0004 | VENTILADOR SERIE TRIFÁSICA AAZA 450 T2 1,5kW (material) | 1787.13 |
| CATAAZA0005 | VENTILADOR SERIE TRIFÁSICA AAZA 500 T2 2,2kW (material) | 2135.97 |
| CATAAZA0006 | VENTILADOR SERIE TRIFÁSICA AAZA 500 T2 3kW (material) | 2262.63 |
| CATAAZA0007 | VENTILADOR SERIE TRIFÁSICA AAZA 560 T2 3kW (material) | 2688.81 |
| CATAAZA0008 | VENTILADOR SERIE TRIFÁSICA AAZA 560 T2 4kW (material) | 2764.96 |
| CATAAZA0009 | VENTILADOR SERIE TRIFÁSICA AAZA 630 T2 5,5kW (material) | 3321.04 |
| CATAAZA0010 | VENTILADOR SERIE TRIFÁSICA AAZA 630 T2 7,5kW (material) | 3433.97 |
| CATAAZA0011 | VENTILADOR SERIE TRIFÁSICA AAZA 710 T2 11kW (material) | 4643.27 |
| CATAAZA0012 | VENTILADOR SERIE TRIFÁSICA AAZA 710 T2 7,5kW (material) | 3975.34 |
| CATAAZA0013 | VENTILADOR SERIE TRIFÁSICA AAZA 800 T2 15kW (material) | 5705.58 |
| CATAAZA0014 | VENTILADOR SERIE TRIFÁSICA AAZA 800 T2 18,5kW (material) | 5949.71 |
| CATAAZA0015 | VENTILADOR SERIE TRIFÁSICA AAZA 800 T4 3kW (material) | 4524.83 |
| CATAAZA0016 | VENTILADOR SERIE TRIFÁSICA AAZA 800 T4 4kW (material) | 4654.74 |
| CATAAZA0017 | VENTILADOR SERIE TRIFÁSICA AAZA 900 T4 5,5kW (material) | 6544.19 |
| CATAAZA0018 | VENTILADOR SERIE TRIFÁSICA AAZA 900 T4 7,5kW (material) | 6713.36 |
| CATAAZA0019 | VENTILADOR SERIE TRIFÁSICA AAZA 1000 T4 11kW (material) | 10641.54 |
| CATAAZA0020 | VENTILADOR SERIE TRIFÁSICA AAZA 1000 T4 7,5kW (material) | 10107.42 |
| CAIAATVA0001 | VENTILADOR AATVA 350/P (sist 1) (material) | 1683.29 |
| CAIAATVA0002 | VENTILADOR AATVA 400/P (sist 1) (material) | 1851.6 |
| CAIAATVA0003 | VENTILADOR AATVA 450/P (sist 1) (material) | 2013.52 |
| CAIAATVA0004 | VENTILADOR AATVA 500/P (sist 1) (material) | 2075.29 |
| CAIAATVA0005 | VENTILADOR AATVA 560/P (sist 1) (material) | 2801.84 |
| CAIAATVA0006 | VENTILADOR AATVA 630/P (sist 1) (material) | 3098 |
| CAIAATVA0007 | VENTILADOR AATVA 710/P (sist 1) (material) | 3711.63 |
| CAIAATVA0008 | VENTILADOR AATVA 800/P (sist 1) (material) | 4419.04 |
| CAIAATVA0009 | VENTILADOR AATVA 900/P (sist 1) (material) | 5733.7 |
| CAIAATVA0010 | VENTILADOR AATVA 1000/P (sist 1) (material) | 8083.84 |
| CAIAATVA0011 | VENTILADOR AATVA 350/P (sist 9) (material) | 2378.91 |
| CAIAATVA0012 | VENTILADOR AATVA 400/P (sist 9) (material) | 2639.59 |
| CAIAATVA0013 | VENTILADOR AATVA 450/P (sist 9) (material) | 2830.07 |
| CAIAATVA0014 | VENTILADOR AATVA 500/P (sist 9) (material) | 3125.91 |
| CAIAATVA0015 | VENTILADOR AATVA 560/P (sist 9) (material) | 4048.35 |
| CAIAATVA0016 | VENTILADOR AATVA 630/P (sist 9) (material) | 4502 |
| CAIAATVA0017 | VENTILADOR AATVA 710/P (sist 9) (material) | 5224.02 |
| CAIAATVA0018 | VENTILADOR AATVA 800/P (sist 9) (material) | 6216.66 |
| CAIAATVA0019 | VENTILADOR AATVA 900/P (sist 9) (material) | 7763.23 |
| CAIAATVA0020 | VENTILADOR AATVA 1000/P (sist 9) (material) | 9510.45 |
| CAIAATVA0021 | VENTILADOR AATVA 350/P (sist 12) (material) | 2749.81 |
| CAIAATVA0022 | VENTILADOR AATVA 400/P (sist 12) (material) | 3223.58 |
| CAIAATVA0023 | VENTILADOR AATVA 450/P (sist 12) (material) | 3414.17 |
| CAIAATVA0024 | VENTILADOR AATVA 500/P (sist 12) (material) | 3647.27 |
| CAIAATVA0025 | VENTILADOR AATVA 560/P (sist 12) (material) | 4820.34 |
| CAIAATVA0026 | VENTILADOR AATVA 630/P (sist 12) (material) | 5211.47 |
| CAIAATVA0027 | VENTILADOR AATVA 710/P (sist 12) (material) | 6399.57 |
| CAIAATVA0028 | VENTILADOR AATVA 800/P (sist 12) (material) | 7347.11 |
| CAIAATVA0029 | VENTILADOR AATVA 900/P (sist 12) (material) | 9257.23 |
| CAIAATVA0030 | VENTILADOR AATVA 1000/P (sist 12) (material) | 12628.78 |
| CAIAATVP0001 | VENTILADOR AATVP 400 (sist 1) (material) | 2013.52 |
| CAIAATVP0002 | VENTILADOR AATVP 450 (sist 1) (material) | 2166.9 |
| CAIAATVP0003 | VENTILADOR AATVP 500 (sist 1) (material) | 2682.53 |
| CAIAATVP0004 | VENTILADOR AATVP 560 (sist 1) (material) | 3230.18 |
| CAIAATVP0005 | VENTILADOR AATVP 630 (sist 1) (material) | 3867.17 |
| CAIAATVP0006 | VENTILADOR AATVP 710 (sist 1) (material) | 4604.44 |
| CAIAATVP0007 | VENTILADOR AATVP 800 (sist 1) (material) | 5614.39 |
| CAIAATVP0008 | VENTILADOR AATVP 900 (sist 1) (material) | 7076.05 |
| CAIAATVP0009 | VENTILADOR AATVP 1000 (sist 1) (material) | 9492.27 |
| CAIAATVP0010 | VENTILADOR AATVP 400 (sist 9) (material) | 2830.07 |
| CAIAATVP0011 | VENTILADOR AATVP 450 (sist 9) (material) | 3010.6 |
| CAIAATVP0012 | VENTILADOR AATVP 500 (sist 9) (material) | 3840.24 |
| CAIAATVP0013 | VENTILADOR AATVP 560 (sist 9) (material) | 4552.19 |
| CAIAATVP0014 | VENTILADOR AATVP 630 (sist 9) (material) | 5406.93 |
| CAIAATVP0015 | VENTILADOR AATVP 710 (sist 9) (material) | 6274.32 |
| CAIAATVP0016 | VENTILADOR AATVP 800 (sist 9) (material) | 7622.83 |
| CAIAATVP0017 | VENTILADOR AATVP 900 (sist 9) (material) | 9342.46 |
| CAIAATVP0018 | VENTILADOR AATVP 1000 (sist 9) (material) | 12227.7 |
| CAIAATVP0019 | VENTILADOR AATVP 400 (sist 12) (material) | 3414.17 |
| CAIAATVP0020 | VENTILADOR AATVP 450 (sist 12) (material) | 3594.59 |
| CAIAATVP0021 | VENTILADOR AATVP 500 (sist 12) (material) | 4361.71 |
| CAIAATVP0022 | VENTILADOR AATVP 560 (sist 12) (material) | 5324.29 |
| CAIAATVP0023 | VENTILADOR AATVP 630 (sist 12) (material) | 6116.39 |
| CAIAATVP0024 | VENTILADOR AATVP 710 (sist 12) (material) | 7449.87 |
| CAIAATVP0025 | VENTILADOR AATVP 800 (sist 12) (material) | 8753.39 |
| CAIAATVP0026 | VENTILADOR AATVP 900 (sist 12) (material) | 10836.46 |
| CAIAATVP0027 | VENTILADOR AATVP 1000 (sist 12) (material) | 13932.3 |
| CAIAATVP0028 | VENTILADOR AATVP 1120 (sist 12) (material) | 17226.08 |
| CAIAATVM0001 | VENTILADOR AATVM 350 (sist 1) (material) | 1689.67 |
| CAIAATVM0002 | VENTILADOR AATVM 400 (sist 1) (material) | 1860.14 |
| CAIAATVM0003 | VENTILADOR AATVM 450 (sist 1) (material) | 2149.92 |
| CAIAATVM0004 | VENTILADOR AATVM 500 (sist 1) (material) | 2575.99 |
| CAIAATVM0005 | VENTILADOR AATVM 560 (sist 1) (material) | 3294.11 |
| CAIAATVM0006 | VENTILADOR AATVM 630 (sist 1) (material) | 3918.34 |
| CAIAATVM0007 | VENTILADOR AATVM 710 (sist 1) (material) | 5264.9 |
| CAIAATVM0008 | VENTILADOR AATVM 800 (sist 1) (material) | 6909.9 |
| CAIAATVM0009 | VENTILADOR AATVM 900 (sist 1) (material) | 8746.46 |
| CAIAATVM0010 | VENTILADOR AATVM 1000 (sist 1) (material) | 11678.32 |
| CAIAATVM0011 | VENTILADOR AATVM 350 (sist 9) (material) | 2386.37 |
| CAIAATVM0012 | VENTILADOR AATVM 400 (sist 9) (material) | 2649.54 |
| CAIAATVM0013 | VENTILADOR AATVM 450 (sist 9) (material) | 2990.48 |
| CAIAATVM0014 | VENTILADOR AATVM 500 (sist 9) (material) | 3714.98 |
| CAIAATVM0015 | VENTILADOR AATVM 560 (sist 9) (material) | 4627.37 |
| CAIAATVM0016 | VENTILADOR AATVM 630 (sist 9) (material) | 5467.07 |
| CAIAATVM0017 | VENTILADOR AATVM 710 (sist 9) (material) | 7051.39 |
| CAIAATVM0018 | VENTILADOR AATVM 800 (sist 9) (material) | 9147.01 |
| CAIAATVM0019 | VENTILADOR AATVM 900 (sist 9) (material) | 11307.74 |
| CAIAATVM0020 | VENTILADOR AATVM 1000 (sist 9) (material) | 14799.58 |
| CAIAATVM0021 | VENTILADOR AATVM 350 (sist 12) (material) | 2757.38 |
| CAIAATVM0022 | VENTILADOR AATVM 400 (sist 12) (material) | 3233.64 |
| CAIAATVM0023 | VENTILADOR AATVM 450 (sist 12) (material) | 3574.58 |
| CAIAATVM0024 | VENTILADOR AATVM 500 (sist 12) (material) | 4236.35 |
| CAIAATVM0025 | VENTILADOR AATVM 560 (sist 12) (material) | 5399.46 |
| CAIAATVM0026 | VENTILADOR AATVM 630 (sist 12) (material) | 6176.53 |
| CAIAATVM0027 | VENTILADOR AATVM 710 (sist 12) (material) | 8227.05 |
| CAIAATVM0028 | VENTILADOR AATVM 800 (sist 12) (material) | 10277.46 |
| CAIAATVM0029 | VENTILADOR AATVM 900 (sist 12) (material) | 12801.74 |
| CAIAATVM0030 | VENTILADOR AATVM 1000 (sist 12) (material) | 16504.18 |
| CAIAATVC0001 | VENTILADOR AATVC 500 (sist 1) (material) | 2654.84 |
| CAIAATVC0002 | VENTILADOR AATVC 560 (sist 1) (material) | 3259.93 |
| CAIAATVC0003 | VENTILADOR AATVC 630 (sist 1) (material) | 3901.36 |
| CAIAATVC0004 | VENTILADOR AATVC 710 (sist 1) (material) | 4623.58 |
| CAIAATVC0005 | VENTILADOR AATVC 800 (sist 1) (material) | 5659.17 |
| CAIAATVC0006 | VENTILADOR AATVC 900 (sist 1) (material) | 7009.96 |
| CAIAATVC0007 | VENTILADOR AATVC 1000 (sist 1) (material) | 9219.48 |
| CAIAATVC0008 | VENTILADOR AATVC 500 (sist 9) (material) | 3807.68 |
| CAIAATVC0009 | VENTILADOR AATVC 560 (sist 9) (material) | 4587.24 |
| CAIAATVC0010 | VENTILADOR AATVC 630 (sist 9) (material) | 5447.06 |
| CAIAATVC0011 | VENTILADOR AATVC 710 (sist 9) (material) | 6296.81 |
| CAIAATVC0012 | VENTILADOR AATVC 800 (sist 9) (material) | 7675.51 |
| CAIAATVC0013 | VENTILADOR AATVC 900 (sist 9) (material) | 9264.8 |
| CAIAATVC0014 | VENTILADOR AATVC 1000 (sist 9) (material) | 11906.88 |
| CAIAATVC0015 | VENTILADOR AATVC 500 (sist 12) (material) | 4329.05 |
| CAIAATVC0016 | VENTILADOR AATVC 560 (sist 12) (material) | 5359.33 |
| CAIAATVC0017 | VENTILADOR AATVC 630 (sist 12) (material) | 6156.41 |
| CAIAATVC0018 | VENTILADOR AATVC 710 (sist 12) (material) | 9979.13 |
| CAIAATVC0019 | VENTILADOR AATVC 800 (sist 12) (material) | 8806.06 |
| CAIAATVC0020 | VENTILADOR AATVC 900 (sist 12) (material) | 10758.8 |
| CAIAATVC0021 | VENTILADOR AATVC 1000 (sist 12) (material) | 13611.37 |
| CAIAATVG0001 | VENTILADOR AATVG/N 450 (sist 1) (material) | 2456.68 |
| CAIAATVG0002 | VENTILADOR AATVG/N 500 (sist 1) (material) | 2963.77 |
| CAIAATVG0003 | VENTILADOR AATVG/N 560 (sist 1) (material) | 3470.85 |
| CAIAATVG0004 | VENTILADOR AATVG/N 630 (sist 1) (material) | 4080.26 |
| CAIAATVG0005 | VENTILADOR AATVG/N 710 (sist 1) (material) | 5313.9 |
| CAIAATVG0006 | VENTILADOR AATVG/N 800 (sist 1) (material) | 7107.96 |
| CAIAATVG0007 | VENTILADOR AATVG/N 900 (sist 1) (material) | 8985.19 |
| CAIAATVG0008 | VENTILADOR AATVG/N 1000 (sist 1) (material) | 11908.5 |
| CAIAATVG0009 | VENTILADOR AATVG/N 450 (sist 9) (material) | 3351.44 |
| CAIAATVG0010 | VENTILADOR AATVG/N 500 (sist 9) (material) | 4171.12 |
| CAIAATVG0011 | VENTILADOR AATVG/N 560 (sist 9) (material) | 4835.37 |
| CAIAATVG0012 | VENTILADOR AATVG/N 630 (sist 9) (material) | 5657.66 |
| CAIAATVG0013 | VENTILADOR AATVG/N 710 (sist 9) (material) | 7109.04 |
| CAIAATVG0014 | VENTILADOR AATVG/N 800 (sist 9) (material) | 9380.11 |
| CAIAATVG0015 | VENTILADOR AATVG/N 900 (sist 9) (material) | 11588.44 |
| CAIAATVG0016 | VENTILADOR AATVG/N 1000 (sist 9) (material) | 15070.32 |
| CAIAATVG0017 | VENTILADOR AATVG/N 450 (sist 12) (material) | 3935.54 |
| CAIAATVG0018 | VENTILADOR AATVG/N 500 (sist 12) (material) | 4692.59 |
| CAIAATVG0019 | VENTILADOR AATVG/N 560 (sist 12) (material) | 5607.47 |
| CAIAATVG0020 | VENTILADOR AATVG/N 630 (sist 12) (material) | 6367.01 |
| CAIAATVG0021 | VENTILADOR AATVG/N 710 (sist 12) (material) | 8284.7 |
| CAIAATVG0022 | VENTILADOR AATVG/N 800 (sist 12) (material) | 10510.56 |
| CAIAATVG0023 | VENTILADOR AATVG/N 900 (sist 12) (material) | 13082.43 |
| CAIAATVG0024 | VENTILADOR AATVG/N 1000 (sist 12) (material) | 16774.81 |
| CAIAATZA0001 | VENTILADOR AATZA 400 (sist 1) (material) | 2056.14 |
| CAIAATZA0002 | VENTILADOR AATZA 450 (sist 1) (material) | 2186.05 |
| CAIAATZA0003 | VENTILADOR AATZA 500 (sist 1) (material) | 2580.32 |
| CAIAATZA0004 | VENTILADOR AATZA 560 (sist 1) (material) | 3187.56 |
| CAIAATZA0005 | VENTILADOR AATZA 630 (sist 1) (material) | 3671.18 |
| CAIAATZA0006 | VENTILADOR AATZA 710 (sist 1) (material) | 4489.35 |
| CAIAATZA0007 | VENTILADOR AATZA 800 (sist 1) (material) | 5575.99 |
| CAIAATZA0008 | VENTILADOR AATZA 900 (sist 1) (material) | 7585.3 |
| CAIAATZA0009 | VENTILADOR AATZA 1000 (sist 1) (material) | 11107.31 |
| CAIAATZA0010 | VENTILADOR AATZA 400 (sist 9) (material) | 2880.15 |
| CAIAATZA0011 | VENTILADOR AATZA 450 (sist 9) (material) | 3033.1 |
| CAIAATZA0012 | VENTILADOR AATZA 500 (sist 9) (material) | 3719.96 |
| CAIAATZA0013 | VENTILADOR AATZA 560 (sist 9) (material) | 4502 |
| CAIAATZA0014 | VENTILADOR AATZA 630 (sist 9) (material) | 5176.32 |
| CAIAATZA0015 | VENTILADOR AATZA 710 (sist 9) (material) | 6138.89 |
| CAIAATZA0016 | VENTILADOR AATZA 800 (sist 9) (material) | 7577.72 |
| CAIAATZA0017 | VENTILADOR AATZA 900 (sist 9) (material) | 9941.6 |
| CAIAATZA0018 | VENTILADOR AATZA 1000 (sist 9) (material) | 14127.76 |
| CAIAATZA0019 | VENTILADOR AATZA 400 (sist 12) (material) | 3464.25 |
| CAIAATZA0020 | VENTILADOR AATZA 450 (sist 12) (material) | 3617.2 |
| CAIAATZA0021 | VENTILADOR AATZA 500 (sist 12) (material) | 4241.32 |
| CAIAATZA0022 | VENTILADOR AATZA 560 (sist 12) (material) | 5274.1 |
| CAIAATZA0023 | VENTILADOR AATZA 630 (sist 12) (material) | 5885.78 |
| CAIAATZA0024 | VENTILADOR AATZA 710 (sist 12) (material) | 7314.55 |
| CAIAATZA0025 | VENTILADOR AATZA 800 (sist 12) (material) | 8708.28 |
| CAIAATZA0026 | VENTILADOR AATZA 900 (sist 12) (material) | 11435.6 |
| CAIAATZA0027 | VENTILADOR AATZA 1000 (sist 12) (material) | 15832.36 |
| CAMHJEM0001 | VENTILADOR SERIE MONOFÁSICA HJEM 20 M4 (material) | 124.07 |
| CAMHJEM0002 | VENTILADOR SERIE MONOFÁSICA HJEM 25 M4 (material) | 143.75 |
| CAMHJEM0003 | VENTILADOR SERIE MONOFÁSICA HJEM 30 M4 (material) | 174.58 |
| CAMHJEM0004 | VENTILADOR SERIE MONOFÁSICA HJEM 35 M4 (material) | 208.65 |
| CAMHJBM0001 | VENTILADOR SERIE MONOFÁSICA HJBM 35 M2 0,55kW (material) | 427.04 |
| CAMHJBM0002 | VENTILADOR SERIE MONOFÁSICA HJBM 35 M4 0,12kW (material) | 412.22 |
| CAMHJBM0003 | VENTILADOR SERIE MONOFÁSICA HJBM 40 M4 0,18kW (material) | 429.21 |
| CAMHJBM0004 | VENTILADOR SERIE MONOFÁSICA HJBM 45 M4 0,37kW (material) | 581.61 |
| CAMHJBM0005 | VENTILADOR SERIE MONOFÁSICA HJBM 50 M4 0,55kW (material) | 690 |
| CAMHJBM0006 | VENTILADOR SERIE MONOFÁSICA HJBM 56 M4 0,75kW (material) | 741.37 |
| CAMHJBM0007 | VENTILADOR SERIE MONOFÁSICA HJBM 40 M6 0,09kW (material) | 467.17 |
| CAMHJBM0008 | VENTILADOR SERIE MONOFÁSICA HJBM 50 M6 0,18kW (material) | 649.97 |
| CAMHJBM0009 | VENTILADOR SERIE MONOFÁSICA HJBM 56 M6 0,25kW (material) | 720.82 |
| CATHJBM0001 | VENTILADOR SERIE TRIFÁSICA HJBM 35 T2 0,55kW (material) | 418.5 |
| CATHJBM0002 | VENTILADOR SERIE TRIFÁSICA HJBM 35 T4 0,12kW (material) | 390.59 |
| CATHJBM0003 | VENTILADOR SERIE TRIFÁSICA HJBM 40 T4 0,18kW (material) | 417.52 |
| CATHJBM0004 | VENTILADOR SERIE TRIFÁSICA HJBM 45 T4 0,37kW (material) | 570.9 |
| CATHJBM0005 | VENTILADOR SERIE TRIFÁSICA HJBM 50 T4 0,55kW (material) | 659.49 |
| CATHJBM0006 | VENTILADOR SERIE TRIFÁSICA HJBM 56 T4 0,75kW (material) | 685.88 |
| CATHJBM0007 | VENTILADOR SERIE TRIFÁSICA HJBM 40 T6 0,09kW (material) | 461.01 |
| CATHJBM0008 | VENTILADOR SERIE TRIFÁSICA HJBM 50 T6 0,18kW (material) | 638.4 |
| CATHJBM0009 | VENTILADOR SERIE TRIFÁSICA HJBM 56 T6 0,25kW (material) | 652.35 |
| CAMHJBMPLUS0001 | VENTILADOR SERIE MONOFÁSICA HJBM PLUS 25 M2 0,18kW (material) | 345.81 |
| CAMHJBMPLUS0002 | VENTILADOR SERIE MONOFÁSICA HJBM PLUS 30 M2 0,55kW (material) | 384.21 |
| CAMHJBMPLUS0003 | VENTILADOR SERIE MONOFÁSICA HJBM PLUS 35 M2 1,1kW (material) | 469.66 |
| CAMHJBMPLUS0004 | VENTILADOR SERIE MONOFÁSICA HJBM PLUS 25 M4 0,06kW (material) | 333.91 |
| CAMHJBMPLUS0005 | VENTILADOR SERIE MONOFÁSICA HJBM PLUS 30 M4 0,08kW (material) | 371.01 |
| CAMHJBMPLUS0006 | VENTILADOR SERIE MONOFÁSICA HJBM PLUS 35 M4 0,12kW (material) | 412.22 |
| CAMHJBMPLUS0007 | VENTILADOR SERIE MONOFÁSICA HJBM PLUS 40 M4 0,25kW (material) | 472.04 |
| CAMHJBMPLUS0008 | VENTILADOR SERIE MONOFÁSICA HJBM PLUS 45 M4 0,37kW (material) | 581.61 |
| CAMHJBMPLUS0009 | VENTILADOR SERIE MONOFÁSICA HJBM PLUS 50 M4 0,55kW (material) | 690 |
| CAMHJBMPLUS0010 | VENTILADOR SERIE MONOFÁSICA HJBM PLUS 56 M4 0,75kW (material) | 741.37 |
| CAMHJBMPLUS0011 | VENTILADOR SERIE MONOFÁSICA HJBM PLUS 40 M6 0,04kW (material) | 481.23 |
| CAMHJBMPLUS0012 | VENTILADOR SERIE MONOFÁSICA HJBM PLUS 45 M6 0,13kW (material) | 552.52 |
| CAMHJBMPLUS0013 | VENTILADOR SERIE MONOFÁSICA HJBM PLUS 50 M6 0,13kW (material) | 662.3 |
| CAMHJBMPLUS0014 | VENTILADOR SERIE MONOFÁSICA HJBM PLUS 56 M6 0,21kW (material) | 711.74 |
| CATHJBMPLUS0001 | VENTILADOR SERIE TRIFÁSICA HJBM PLUS 25 T2 0,37kW (material) | 338.99 |
| CATHJBMPLUS0002 | VENTILADOR SERIE TRIFÁSICA HJBM PLUS 30 T2 0,75kW (material) | 376.53 |
| CATHJBMPLUS0003 | VENTILADOR SERIE TRIFÁSICA HJBM PLUS 35 T2 1,1kW (material) | 460.36 |
| CATHJBMPLUS0004 | VENTILADOR SERIE TRIFÁSICA HJBM PLUS 25 T4 0,12kW (material) | 316.39 |
| CATHJBMPLUS0005 | VENTILADOR SERIE TRIFÁSICA HJBM PLUS 30 T4 0,12kW (material) | 351.65 |
| CATHJBMPLUS0006 | VENTILADOR SERIE TRIFÁSICA HJBM PLUS 35 T4 0,25kW (material) | 429.64 |
| CATHJBMPLUS0007 | VENTILADOR SERIE TRIFÁSICA HJBM PLUS 40 T4 0,25kW (material) | 459.38 |
| CATHJBMPLUS0008 | VENTILADOR SERIE TRIFÁSICA HJBM PLUS 45 T4 0,55kW (material) | 628.02 |
| CATHJBMPLUS0009 | VENTILADOR SERIE TRIFÁSICA HJBM PLUS 50 T4 0,55kW (material) | 725.47 |
| CATHJBMPLUS0010 | VENTILADOR SERIE TRIFÁSICA HJBM PLUS 56 T4 0,75kW (material) | 754.46 |
| CATHJBMPLUS0011 | VENTILADOR SERIE TRIFÁSICA HJBM PLUS 40 T6 0,12kW (material) | 484.05 |
| CATHJBMPLUS0012 | VENTILADOR SERIE TRIFÁSICA HJBM PLUS 45 T6 0,13kW (material) | 609.09 |
| CATHJBMPLUS0013 | VENTILADOR SERIE TRIFÁSICA HJBM PLUS 50 T6 0,13kW (material) | 696.49 |
| CATHJBMPLUS0014 | VENTILADOR SERIE TRIFÁSICA HJBM PLUS 56 T6 0,21kW (material) | 717.47 |
| CAMHJBMEEC0001 | VENTILADOR SERIE MONOFÁSICA HJBM 40 M4 0,37kW EEC (material) | 846.19 |
| CAMHJBMEEC0002 | VENTILADOR SERIE MONOFÁSICA HJBM 45 M4 0,75kW EEC (material) | 869.44 |
| CAMHJBMEEC0003 | VENTILADOR SERIE MONOFÁSICA HJBM 50 M4 0,75kW EEC (material) | 1059.49 |
| CAMHJBMEEC0004 | VENTILADOR SERIE MONOFÁSICA HJBM 56 M4 1,1kW EEC (material) | 1214.71 |
| CATHJB0001 | VENTILADOR SERIE TRIFÁSICA HJB 110 T4 0,75KW (material) | 963.98 |
| CATHJB0002 | VENTILADOR SERIE TRIFÁSICA HJB 120 T4 1,1KW (material) | 1116.06 |
| CATHJB0003 | VENTILADOR SERIE TRIFÁSICA HJB 140 T4 1,1KW (material) | 1242.73 |
| CAMHCEEC0001 | VENTILADOR SERIE MONOFÁSICA HC EVO 35 EEC (material) | 736.29 |
| CAMHCEEC0002 | VENTILADOR SERIE MONOFÁSICA HC EVO 40 EEC (material) | 889.56 |
| CAMHCEEC0003 | VENTILADOR SERIE MONOFÁSICA HC EVO 45 EEC (material) | 919.42 |
| CAMHCEEC0004 | VENTILADOR SERIE MONOFÁSICA HC EVO 50 EEC (material) | 1200.43 |
| CAMHCEEC0005 | VENTILADOR SERIE MONOFÁSICA HC EVO 56 EEC (material) | 1315.85 |
| CAMHCEEC0006 | VENTILADOR SERIE MONOFÁSICA HC EVO 63 EEC (material) | 1362.79 |
| CAMHCAEEC0001 | VENTILADOR SERIE MONOFÁSICA HCA EVO 35 EEC (material) | 809.95 |
| CAMHCAEEC0002 | VENTILADOR SERIE MONOFÁSICA HCA EVO 40 EEC (material) | 978.48 |
| CAMHCAEEC0003 | VENTILADOR SERIE MONOFÁSICA HCA EVO 45 EEC (material) | 1011.36 |
| CAMHCAEEC0004 | VENTILADOR SERIE MONOFÁSICA HCA EVO 50 EEC (material) | 1320.5 |
| CAMHCAEEC0005 | VENTILADOR SERIE MONOFÁSICA HCA EVO 56 EEC (material) | 1447.49 |
| CAMHCAEEC0006 | VENTILADOR SERIE MONOFÁSICA HCA EVO 63 EEC (material) | 1499.08 |
| CAMHMEEC0001 | VENTILADOR SERIE MONOFÁSICA HM EVO 35 EEC (material) | 764.52 |
| CAMHMEEC0002 | VENTILADOR SERIE MONOFÁSICA HM EVO 40 EEC (material) | 705.68 |
| CAMHMEEC0003 | VENTILADOR SERIE MONOFÁSICA HM EVO 45 EEC (material) | 712.93 |
| CAMHMEEC0004 | VENTILADOR SERIE MONOFÁSICA HM EVO 50 EEC (material) | 878.64 |
| CAMHMEEC0005 | VENTILADOR SERIE MONOFÁSICA HM EVO 56 EEC (material) | 923.74 |
| CAMHMEEC0006 | VENTILADOR SERIE MONOFÁSICA HM EVO 63 EEC (material) | 973.5 |
| CAMHMAEEC0001 | VENTILADOR SERIE MONOFÁSICA HMA EVO 35 EEC (material) | 838.18 |
| CAMHMAEEC0002 | VENTILADOR SERIE MONOFÁSICA HMA EVO 40 EEC (material) | 756.84 |
| CAMHMAEEC0003 | VENTILADOR SERIE MONOFÁSICA HMA EVO 45 EEC (material) | 767.12 |
| CAMHMAEEC0004 | VENTILADOR SERIE MONOFÁSICA HMA EVO 50 EEC (material) | 771.99 |
| CAMHMAEEC0005 | VENTILADOR SERIE MONOFÁSICA HMA EVO 56 EEC (material) | 890.64 |
| CAMHMAEEC0006 | VENTILADOR SERIE MONOFÁSICA HMA EVO 63 EEC (material) | 883.18 |
| CAMHI0001 | VENTILADOR SERIE MONOFÁSICA HI 35 M2 0,55kW (material) | 737.48 |
| CAMHI0002 | VENTILADOR SERIE MONOFÁSICA HI 35 M4 0,12kW (material) | 628.88 |
| CAMHI0003 | VENTILADOR SERIE MONOFÁSICA HI 40 M4 0,25kW (material) | 702.87 |
| CAMHI0004 | VENTILADOR SERIE MONOFÁSICA HI 45 M4 0,37kW (material) | 767.33 |
| CAMHI0005 | VENTILADOR SERIE MONOFÁSICA HI 56 M4 0,55kW (material) | 1154.25 |
| CAMHI0006 | VENTILADOR SERIE MONOFÁSICA HI 56 M6 0,25kW (material) | 1107.63 |
| CAMHI0007 | VENTILADOR SERIE MONOFÁSICA HI 63 M6 0,37kW (material) | 1351 |
| CATHI0001 | VENTILADOR SERIE TRIFÁSICA HI 35 T2 0,55kW (material) | 785.4 |
| CATHI0002 | VENTILADOR SERIE TRIFÁSICA HI 35 T4 0,12kW (material) | 693.89 |
| CATHI0003 | VENTILADOR SERIE TRIFÁSICA HI 40 T4 0,18kW (material) | 493.67 |
| CATHI0004 | VENTILADOR SERIE TRIFÁSICA HI 45 T4 0,55kW (material) | 835.15 |
| CATHI0005 | VENTILADOR SERIE TRIFÁSICA HI 56 T4 0,55kW (material) | 1174.8 |
| CATHI0006 | VENTILADOR SERIE TRIFÁSICA HI 56 T4 0,75kW (material) | 1179.45 |
| CATHI0007 | VENTILADOR SERIE TRIFÁSICA HI 56 T4 1,1kW (material) | 1220.12 |
| CATHI0008 | VENTILADOR SERIE TRIFÁSICA HI 56 T4 1,5kW (material) | 1262.52 |
| CATHI0009 | VENTILADOR SERIE TRIFÁSICA HI 63 T4 0,75kW (material) | 1354.68 |
| CATHI0010 | VENTILADOR SERIE TRIFÁSICA HI 63 T4 1,1kW (material) | 1395.35 |
| CATHI0011 | VENTILADOR SERIE TRIFÁSICA HI 63 T4 1,5kW (material) | 1437.64 |
| CATHI0012 | VENTILADOR SERIE TRIFÁSICA HI 63 T4 2,2kW (material) | 1528.83 |
| CATHI0013 | VENTILADOR SERIE TRIFÁSICA HI 71 T4 1,1kW (material) | 1517.04 |
| CATHI0014 | VENTILADOR SERIE TRIFÁSICA HI 71 T4 1,5kW (material) | 1559.33 |
| CATHI0015 | VENTILADOR SERIE TRIFÁSICA HI 71 T4 2,2kW (material) | 1650.52 |
| CATHI0016 | VENTILADOR SERIE TRIFÁSICA HI 71 T4 3kW (material) | 1732.29 |
| CATHI0017 | VENTILADOR SERIE TRIFÁSICA HI 56 T6 0,25kW (material) | 1204.98 |
| CATHI0018 | VENTILADOR SERIE TRIFÁSICA HI 56 T6 0,37kW (material) | 1218.39 |
| CATHI0019 | VENTILADOR SERIE TRIFÁSICA HI 63 T6 0,37kW (material) | 1393.51 |
| CATHI0020 | VENTILADOR SERIE TRIFÁSICA HI 63 T6 0,55kW (material) | 1382.59 |
| CATHI0021 | VENTILADOR SERIE TRIFÁSICA HI 71 T6 0,75kW (material) | 1527.85 |
| CATHH0001 | VENTILADOR SERIE TRIFÁSICA HH 35 T2 0,55kW (material) | 847.59 |
| CATHH0002 | VENTILADOR SERIE TRIFÁSICA HH 35 T4 0,12kW (material) | 812.01 |
| CATHH0003 | VENTILADOR SERIE TRIFÁSICA HH 45 T4 0,37kW (material) | 887.4 |
| CATHH0004 | VENTILADOR SERIE TRIFÁSICA HH 56 T4 0,55kW (material) | 1016.87 |
| CATHH0005 | VENTILADOR SERIE TRIFÁSICA HH 56 T4 0,75kW (material) | 1145.38 |
| CATHH0006 | VENTILADOR SERIE TRIFÁSICA HH 56 T4 1,1kW (material) | 1201.3 |
| CATHH0007 | VENTILADOR SERIE TRIFÁSICA HH 63 T4 1,1kW (material) | 1303.52 |
| CATHH0008 | VENTILADOR SERIE TRIFÁSICA HH 71 T4 1,1kW (material) | 1366.58 |
| CATHH0009 | VENTILADOR SERIE TRIFÁSICA HH 71 T4 1,5kW (material) | 1400.11 |
| CATHH0010 | VENTILADOR SERIE TRIFÁSICA HH 90 T4 3kW (material) | 2850.08 |
| CATHH0011 | VENTILADOR SERIE TRIFÁSICA HH 90 T4 5,5kW (material) | 3303.84 |
| CATHHP0001 | VENTILADOR SERIE TRIFÁSICA HHP 45 T4 0,37kW (material) | 1256.79 |
| CATHHP0002 | VENTILADOR SERIE TRIFÁSICA HHP 56 T4 0,55kW (material) | 1338.24 |
| CATHHP0003 | VENTILADOR SERIE TRIFÁSICA HHP 56 T4 0,75kW (material) | 1429.64 |
| CATHHP0004 | VENTILADOR SERIE TRIFÁSICA HHP 56 T4 1,1kW (material) | 1430.4 |
| CATHHP0005 | VENTILADOR SERIE TRIFÁSICA HHP 63 T4 1,1kW (material) | 1486.21 |
| CATHHP0006 | VENTILADOR SERIE TRIFÁSICA HHP 71 T4 1,1kW (material) | 1627.15 |
| CATHHP0007 | VENTILADOR SERIE TRIFÁSICA HHP 71 T4 1,5kW (material) | 1756.73 |
| CATHHP0008 | VENTILADOR SERIE TRIFÁSICA HHP 90 T4 3kW (material) | 3028.99 |
| CATHHP0009 | VENTILADOR SERIE TRIFÁSICA HHP 90 T4 5,5kW (material) | 3162.69 |
| CAICOURSALIS0001 | VENTILADOR COURSALIS 1000 E (material) | 469.55 |
| CAICOURSALIS0002 | VENTILADOR COURSALIS 1500 E (material) | 594.16 |
| CAICOURSALIS0003 | VENTILADOR COURSALIS 2000 E (material) | 693.67 |
| CAICOURSALIS0004 | VENTILADOR COURSALIS 1000 (material) | 225.31 |
| CAICOURSALIS0005 | VENTILADOR COURSALIS 1500 (material) | 301.24 |
| CAICOURSALIS0006 | VENTILADOR COURSALIS 2000 (material) | 427.69 |
| CATHMR0001 | VENTILADOR SERIE TRIFÁSICA HMR 315 T2 1,1kW (material) | 796 |
| CATHMR0002 | VENTILADOR SERIE TRIFÁSICA HMR 355 T2 2,2kW (material) | 938.02 |
| CATHMR0003 | VENTILADOR SERIE TRIFÁSICA HMR 315 T4 0,25kW (material) | 758.25 |
| CATHMR0004 | VENTILADOR SERIE TRIFÁSICA HMR 355 T4 0,55kW (material) | 892.48 |
| CATHMR0005 | VENTILADOR SERIE TRIFÁSICA HMR 400 T4 0,75kW (material) | 1038.62 |
| CATHMR0006 | VENTILADOR SERIE TRIFÁSICA HMR 450 T4 1,1kW (material) | 1167.23 |
| CATHMR0007 | VENTILADOR SERIE TRIFÁSICA HMR 500 T4 1,5kW (material) | 1636.99 |
| CATHMR0008 | VENTILADOR SERIE TRIFÁSICA HMR 560 T4 3kW (material) | 2130.45 |
| CATHMR0009 | VENTILADOR SERIE TRIFÁSICA HMR 630 T4 4kW (material) | 4013.52 |
| CATHMR0010 | VENTILADOR SERIE TRIFÁSICA HMR 710 T6 2,2kW (material) | 4742.89 |
| CATHMR0011 | VENTILADOR SERIE TRIFÁSICA HMR 800 T6 4kW (material) | 6125.48 |
| CATJF0001 | VENTILADOR SERIE TRIFÁSICA JF 300 T2 UN CONFORT (material) | 2148.73 |
| CATJF0002 | VENTILADOR SERIE TRIFÁSICA JF 400 T2 UN CONFORT (material) | 2761.39 |
| CATJF0003 | VENTILADOR SERIE TRIFÁSICA JF 300 T2/T4 UN CONFORT (material) | 2232.02 |
| CATJF0004 | VENTILADOR SERIE TRIFÁSICA JF 400 T2/T4 UN CONFORT (material) | 3077.99 |
| CATJF0005 | VENTILADOR SERIE TRIFÁSICA JF 300 T2 UN F300 (material) | 2679.61 |
| CATJF0006 | VENTILADOR SERIE TRIFÁSICA JF 300 T2 RE F300 (material) | 2782.7 |
| CATJF0007 | VENTILADOR SERIE TRIFÁSICA JF 400 T2 UN F300 (material) | 2913.9 |
| CATJF0008 | VENTILADOR SERIE TRIFÁSICA JF 400 T2 RE F300 (material) | 3115.63 |
| CATJF0009 | VENTILADOR SERIE TRIFÁSICA JF 300 T2/T4 UN F300 (material) | 2752.52 |
| CATJF0010 | VENTILADOR SERIE TRIFÁSICA JF 300 T2/T4 RE F300 (material) | 2949.6 |
| CATJF0011 | VENTILADOR SERIE TRIFÁSICA JF 400 T2/T4 UN F300 (material) | 3190.81 |
| CATJF0012 | VENTILADOR SERIE TRIFÁSICA JF 400 T2/T4 RE F300 (material) | 3326.67 |
| CATJF0013 | VENTILADOR SERIE TRIFÁSICA JF 300 T2 UN F400 (material) | 2960.95 |
| CATJF0014 | VENTILADOR SERIE TRIFÁSICA JF 300 T2 RE F400 (material) | 3078.64 |
| CATJF0015 | VENTILADOR SERIE TRIFÁSICA JF 400 T2 UN F400 (material) | 3551.54 |
| CATJF0016 | VENTILADOR SERIE TRIFÁSICA JF 400 T2 RE F400 (material) | 3782.16 |
| CATJF0017 | VENTILADOR SERIE TRIFÁSICA JF 300 T2/T4 UN F400 (material) | 3044.35 |
| CATJF0018 | VENTILADOR SERIE TRIFÁSICA JF 300 T2/T4 RE F400 (material) | 3269.45 |
| CATJF0019 | VENTILADOR SERIE TRIFÁSICA JF 400 T2/T4 UN F400 (material) | 3868.15 |
| CATJF0020 | VENTILADOR SERIE TRIFÁSICA JF 400 T2/T4 RE F400 (material) | 4023.15 |
| CATJFC0001 | VENTILADOR SERIE TRIFÁSICA JFC 315 T2 UN (material) | 1414.06 |
| CATJFC0002 | VENTILADOR SERIE TRIFÁSICA JFC 315/H T2 UN (material) | 1543.75 |
| CATJFC0003 | VENTILADOR SERIE TRIFÁSICA JFC 355 T2 UN (material) | 1726.77 |
| CATJFC0004 | VENTILADOR SERIE TRIFÁSICA JFC 355/H T2 UN (material) | 1856.57 |
| CATJFC0005 | VENTILADOR SERIE TRIFÁSICA JFC 400 T2 UN (material) | 2123.31 |
| CATJFC0006 | VENTILADOR SERIE TRIFÁSICA JFC 400/H T2 UN (material) | 2197.84 |
| CATJFC0007 | VENTILADOR SERIE TRIFÁSICA JFC 315 T2/T4 UN (material) | 1472.26 |
| CATJFC0008 | VENTILADOR SERIE TRIFÁSICA JFC 315/H T2/T4 UN (material) | 1739.64 |
| CATJFC0009 | VENTILADOR SERIE TRIFÁSICA JFC 355 T2/T4 UN (material) | 1692.59 |
| CATJFC0010 | VENTILADOR SERIE TRIFÁSICA JFC 355/H T2/T4 UN (material) | 1960.2 |
| CATJFC0011 | VENTILADOR SERIE TRIFÁSICA JFC 400 T2/T4 UN (material) | 2274.2 |
| CATJFC0012 | VENTILADOR SERIE TRIFÁSICA JFC 400/H T2/T4 UN (material) | 2517.25 |
| CATJFC0013 | VENTILADOR SERIE TRIFÁSICA JFC 315 T2 UN (material) | 1967.55 |
| CATJFC0014 | VENTILADOR SERIE TRIFÁSICA JFC 315 T2 RE (material) | 2026.83 |
| CATJFC0015 | VENTILADOR SERIE TRIFÁSICA JFC 315/H T2 RE (material) | 1924.18 |
| CATJFC0016 | VENTILADOR SERIE TRIFÁSICA JFC 315/H T2 UN (material) | 1953.81 |
| CATJFC0017 | VENTILADOR SERIE TRIFÁSICA JFC 355 T2 UN (material) | 2243.05 |
| CATJFC0018 | VENTILADOR SERIE TRIFÁSICA JFC 355 T2 RE (material) | 2254.84 |
| CATJFC0019 | VENTILADOR SERIE TRIFÁSICA JFC 355/H T2 UN (material) | 2207.79 |
| CATJFC0020 | VENTILADOR SERIE TRIFÁSICA JFC 355/H T2 RE (material) | 2237.54 |
| CATJFC0021 | VENTILADOR SERIE TRIFÁSICA JFC 400 T2 UN (material) | 2296.92 |
| CATJFC0022 | VENTILADOR SERIE TRIFÁSICA JFC 400 T2 RE (material) | 2326.56 |
| CATJFC0023 | VENTILADOR SERIE TRIFÁSICA JFC 400/H T2 UN (material) | 2511.52 |
| CATJFC0024 | VENTILADOR SERIE TRIFÁSICA JFC 400/H T2 RE (material) | 2541.05 |
| CATJFC0025 | VENTILADOR SERIE TRIFÁSICA JFC 315 T2/T4 UN (material) | 2016.66 |
| CATJFC0026 | VENTILADOR SERIE TRIFÁSICA JFC 315 T2/T4 RE (material) | 2076.04 |
| CATJFC0027 | VENTILADOR SERIE TRIFÁSICA JFC 315/H T2/T4 UN (material) | 1985.51 |
| CATJFC0028 | VENTILADOR SERIE TRIFÁSICA JFC 315/H T2/T4 RE (material) | 2015.36 |
| CATJFC0029 | VENTILADOR SERIE TRIFÁSICA JFC 355 T2/T4 UN (material) | 2212.55 |
| CATJFC0030 | VENTILADOR SERIE TRIFÁSICA JFC 355 T2/T4 RE (material) | 2360.95 |
| CATJFC0031 | VENTILADOR SERIE TRIFÁSICA JFC 355/H T2/T4 UN (material) | 2313.79 |
| CATJFC0032 | VENTILADOR SERIE TRIFÁSICA JFC 355/H T2/T4 RE (material) | 2343.54 |
| CATJFC0033 | VENTILADOR SERIE TRIFÁSICA JFC 400 T2/T4 UN (material) | 2460.68 |
| CATJFC0034 | VENTILADOR SERIE TRIFÁSICA JFC 400 T2/T4 RE (material) | 2490.32 |
| CATJFC0035 | VENTILADOR SERIE TRIFÁSICA JFC 400/H T2/T4 UN (material) | 2795.46 |
| CATJFC0036 | VENTILADOR SERIE TRIFÁSICA JFC 400/H T2/T4 RE (material) | 2825.1 |
| CATJFC0037 | VENTILADOR SERIE TRIFÁSICA JFC 315 T2 UN (material) | 2023.47 |
| CATJFC0038 | VENTILADOR SERIE TRIFÁSICA JFC 315 T2 RE (material) | 2087.08 |
| CATJFC0039 | VENTILADOR SERIE TRIFÁSICA JFC 315/H T2 UN (material) | 2246.08 |
| CATJFC0040 | VENTILADOR SERIE TRIFÁSICA JFC 315/H T2 RE (material) | 2277.88 |
| CATJFC0041 | VENTILADOR SERIE TRIFÁSICA JFC 355 T2 UN (material) | 2318.55 |
| CATJFC0042 | VENTILADOR SERIE TRIFÁSICA JFC 355 T2 RE (material) | 2331.42 |
| CATJFC0043 | VENTILADOR SERIE TRIFÁSICA JFC 355/H T2 UN (material) | 2549.92 |
| CATJFC0044 | VENTILADOR SERIE TRIFÁSICA JFC 355/H T2 RE (material) | 2581.72 |
| CATJFC0045 | VENTILADOR SERIE TRIFÁSICA JFC 400 T2 UN (material) | 2645.43 |
| CATJFC0046 | VENTILADOR SERIE TRIFÁSICA JFC 400 T2 RE (material) | 2677.13 |
| CATJFC0047 | VENTILADOR SERIE TRIFÁSICA JFC 400/H T2 UN (material) | 2962.47 |
| CATJFC0048 | VENTILADOR SERIE TRIFÁSICA JFC 400/H T2 RE (material) | 2992.21 |
| CATJFC0049 | VENTILADOR SERIE TRIFÁSICA JFC 315 T2/T4 UN (material) | 2076.15 |
| CATJFC0050 | VENTILADOR SERIE TRIFÁSICA JFC 315 T2/T4 RE (material) | 2139.75 |
| CATJFC0051 | VENTILADOR SERIE TRIFÁSICA JFC 315/H T2/T4 UN (material) | 2311.74 |
| CATJFC0052 | VENTILADOR SERIE TRIFÁSICA JFC 315/H T2/T4 RE (material) | 2343.65 |
| CATJFC0053 | VENTILADOR SERIE TRIFÁSICA JFC 355 T2/T4 UN (material) | 2285.99 |
| CATJFC0054 | VENTILADOR SERIE TRIFÁSICA JFC 355 T2/T4 RE (material) | 2445 |
| CATJFC0055 | VENTILADOR SERIE TRIFÁSICA JFC 355/H T2/T4 UN (material) | 2663.5 |
| CATJFC0056 | VENTILADOR SERIE TRIFÁSICA JFC 355/H T2/T4 RE (material) | 2695.3 |
| CATJFC0057 | VENTILADOR SERIE TRIFÁSICA JFC 400 T2/T4 UN (material) | 2820.77 |
| CATJFC0058 | VENTILADOR SERIE TRIFÁSICA JFC 400 T2/T4 RE (material) | 2852.57 |
| CATJFC0059 | VENTILADOR SERIE TRIFÁSICA JFC 400/H T2/T4 RE (material) | 3246.51 |
| CATJFC0060 | VENTILADOR SERIE TRIFÁSICA JFC 400/H T2/T4 UN (material) | 3276.15 |
| CATSYBILO0001 | VENTILADOR SERIE TRIFÁSICA SYBILO 50N (material) | 1819.04 |
| CATSYBILO0002 | VENTILADOR SERIE TRIFÁSICA SYBILO 75N (material) | 2449.22 |
| CATSYBILO0003 | VENTILADOR SERIE TRIFÁSICA SYBILO 100N (material) | 2480.48 |
| CAISYBILO0001 | VENTILADOR SYBILO 50N F300 (material) | 2297.78 |
| CAISYBILO0002 | VENTILADOR SYBILO 75N F300 (material) | 2899.62 |
| CAISYBILO0003 | VENTILADOR SYBILO 100N F300 (material) | 2952.95 |
| CAISYBILO0004 | VENTILADOR SYBILO 50N F400 (material) | 2829.53 |
| CAISYBILO0005 | VENTILADOR SYBILO 75N F400 (material) | 3746.35 |
| CAISYBILO0006 | VENTILADOR SYBILO 100N F400 (material) | 3780.97 |
| CATIGNEO0001 | VENTILADOR SERIE TRIFÁSICA IGNÉO 312 T4 0,55kW (material) | 1963.95 |
| CATIGNEO0002 | VENTILADOR SERIE TRIFÁSICA IGNÉO 352 T4 0,55kW (material) | 2100.98 |
| CATIGNEO0003 | VENTILADOR SERIE TRIFÁSICA IGNÉO 402 T4 0,55kW (material) | 2291.07 |
| CATIGNEO0004 | VENTILADOR SERIE TRIFÁSICA IGNÉO 452 T4 1,1kW (material) | 2768.5 |
| CATIGNEO0005 | VENTILADOR SERIE TRIFÁSICA IGNÉO 502 T4 1,5kW (material) | 3181.58 |
| CATIGNEO0006 | VENTILADOR SERIE TRIFÁSICA IGNÉO 562 T4 3kW (material) | 3948.42 |
| CATIGNEO0007 | VENTILADOR SERIE TRIFÁSICA IGNÉO 632 T4 5,5kW (material) | 5252.62 |
| CATIGNEO0008 | VENTILADOR SERIE TRIFÁSICA IGNÉO 712 T4 7,5kW (material) | 6405.06 |
| CATIGNEO0009 | VENTILADOR SERIE TRIFÁSICA IGNÉO 502 T6 0,55kW (material) | 3171.18 |
| CATIGNEO0010 | VENTILADOR SERIE TRIFÁSICA IGNÉO 562 T6 0,75kW (material) | 3726.59 |
| CATIGNEO0011 | VENTILADOR SERIE TRIFÁSICA IGNÉO 632 T6 1,5kW (material) | 4635.14 |
| CATIGNEO0012 | VENTILADOR SERIE TRIFÁSICA IGNÉO 712 T6 3kW (material) | 5776.1 |
| CATBOXRLF0001 | VENTILADOR SERIE TRIFÁSICA BOX RLF 400 T4 0,75kW (material) | 2797.08 |
| CATBOXRLF0002 | VENTILADOR SERIE TRIFÁSICA BOX RLF 450 T4 1,1kW (material) | 2861.66 |
| CATBOXRLF0003 | VENTILADOR SERIE TRIFÁSICA BOX RLF 500 T4 1,5kW (material) | 2903.52 |
| CATBOXRLF0004 | VENTILADOR SERIE TRIFÁSICA BOX RLF 560 T4 2,2kW (material) | 3221.1 |
| CATBOXRLF0005 | VENTILADOR SERIE TRIFÁSICA BOX RLF 630 T4 5,5kW (material) | 4984.75 |
| CATBOXRLF0006 | VENTILADOR SERIE TRIFÁSICA BOX RLF 710 T4 7,5kW (material) | 5523.21 |
| CATBOXRLF0007 | VENTILADOR SERIE TRIFÁSICA BOX RLF 800 T4 15kW (material) | 7791.79 |
| CATBOXRLF0008 | VENTILADOR SERIE TRIFÁSICA BOX RLF 400 T6 0,55kW (material) | 2796.87 |
| CATBOXRLF0009 | VENTILADOR SERIE TRIFÁSICA BOX RLF 450 T6 0,55kW (material) | 2874.31 |
| CATBOXRLF0010 | VENTILADOR SERIE TRIFÁSICA BOX RLF 500 T6 0,55kW (material) | 3048.89 |
| CATBOXRLF0011 | VENTILADOR SERIE TRIFÁSICA BOX RLF 560 T6 0,75kW (material) | 3168.63 |
| CATBOXRLF0012 | VENTILADOR SERIE TRIFÁSICA BOX RLF 630 T6 1,5kW (material) | 3512.39 |
| CATBOXRLF0013 | VENTILADOR SERIE TRIFÁSICA BOX RLF 710 T6 2,2kW (material) | 4436.24 |
| CATBOXRLF0014 | VENTILADOR SERIE TRIFÁSICA BOX RLF 800 T6 4kW (material) | 5439.16 |
| CATBOXRLF0015 | VENTILADOR SERIE TRIFÁSICA BOX RLF 500 T4/T8 1,5/0,3kW (material) | 3290.97 |
| CATBOXRLF0016 | VENTILADOR SERIE TRIFÁSICA BOX RLF 560 T4/T8 2,2/0,45kW (material) | 3704.17 |
| CATBOXRLF0017 | VENTILADOR SERIE TRIFÁSICA BOX RLF 630 T4/T8 5,5/1,1kW (material) | 5732.51 |
| CATBOXRLF0018 | VENTILADOR SERIE TRIFÁSICA BOX RLF 710 T4/T8 7,5/1,5kW (material) | 6351.65 |
| CATBOXRLFX0001 | VENTILADOR SERIE TRIFÁSICA BOX RLFX 400 T4 0,75kW (material) | 3300.6 |
| CATBOXRLFX0002 | VENTILADOR SERIE TRIFÁSICA BOX RLFX 450 T4 1,1kW (material) | 3376.64 |
| CATBOXRLFX0003 | VENTILADOR SERIE TRIFÁSICA BOX RLFX 500 T4 1,5kW (material) | 3426.18 |
| CATBOXRLFX0004 | VENTILADOR SERIE TRIFÁSICA BOX RLFX 560 T4 2,2kW (material) | 3800.98 |
| CATBOXRLFX0005 | VENTILADOR SERIE TRIFÁSICA BOX RLFX 630 T4 5,5kW (material) | 5882 |
| CATBOXRLFX0006 | VENTILADOR SERIE TRIFÁSICA BOX RLFX 710 T4 7,5kW (material) | 6517.26 |
| CATBOXRLFX0007 | VENTILADOR SERIE TRIFÁSICA BOX RLFX 800 T4 15kW (material) | 9194.27 |
| CATBOXRLFX0008 | VENTILADOR SERIE TRIFÁSICA BOX RLFX 400 T6 0,55kW (material) | 3300.27 |
| CATBOXRLFX0009 | VENTILADOR SERIE TRIFÁSICA BOX RLFX 450 T6 0,55kW (material) | 3391.67 |
| CATBOXRLFX0010 | VENTILADOR SERIE TRIFÁSICA BOX RLFX 500 T6 0,55kW (material) | 3597.62 |
| CATBOXRLFX0011 | VENTILADOR SERIE TRIFÁSICA BOX RLFX 560 T6 0,75kW (material) | 3739 |
| CATBOXRLFX0012 | VENTILADOR SERIE TRIFÁSICA BOX RLFX 630 T6 1,5kW (material) | 4144.62 |
| CATBOXRLFX0013 | VENTILADOR SERIE TRIFÁSICA BOX RLFX 710 T6 2,2kW (material) | 5234.83 |
| CATBOXRLFX0014 | VENTILADOR SERIE TRIFÁSICA BOX RLFX 800 T6 4kW (material) | 6418.18 |
| CATBOXRLFX0015 | VENTILADOR SERIE TRIFÁSICA BOX RLFX 500 T4/T8 1,5/0,3kW (material) | 3883.29 |
| CATBOXRLFX0016 | VENTILADOR SERIE TRIFÁSICA BOX RLFX 560 T4/T8 2,2/0,45kW (material) | 4370.91 |
| CATBOXRLFX0017 | VENTILADOR SERIE TRIFÁSICA BOX RLFX 630 T4/T8 5,5/1,1kW (material) | 6764.31 |
| CATBOXRLFX0018 | VENTILADOR SERIE TRIFÁSICA BOX RLFX 710 T4/T8 7,5/1,5kW (material) | 7494.98 |
| CAMCTHF40030001 | VENTILADOR SERIE MONOFÁSICA CTH3 225 M4 0,12kW (material) | 762.36 |
| CAMCTHF40030002 | VENTILADOR SERIE MONOFÁSICA CTH3 250 M4 0,12kW (material) | 775.77 |
| CAMCTHF40030003 | VENTILADOR SERIE MONOFÁSICA CTH3 280 M4 0,12kW (material) | 787.67 |
| CAMCTHF40030004 | VENTILADOR SERIE MONOFÁSICA CTH3 315 M4 0,25KW (material) | 895.08 |
| CAMCTHF40030005 | VENTILADOR SERIE MONOFÁSICA CTH3 400 M6 0,37KW (material) | 965.5 |
| CATCTHF40030001 | VENTILADOR SERIE TRIFÁSICA CTH3 225 T4 0,12kW (material) | 740.18 |
| CATCTHF40030002 | VENTILADOR SERIE TRIFÁSICA CTH3 250 T4 0,12kW (material) | 745.92 |
| CATCTHF40030003 | VENTILADOR SERIE TRIFÁSICA CTH3 280 T4 0,12kW (material) | 757.38 |
| CATCTHF40030004 | VENTILADOR SERIE TRIFÁSICA CTH3 315 T4 0,25KW (material) | 860.68 |
| CATCTHF40030005 | VENTILADOR SERIE TRIFÁSICA CTH3 355 T4 0,55KW (material) | 877.88 |
| CATCTHF40030006 | VENTILADOR SERIE TRIFÁSICA CTH3 400 T4 0,75KW (material) | 931.86 |
| CATCTHF40030007 | VENTILADOR SERIE TRIFÁSICA CTH3 450 T4 1,1KW (material) | 1113.14 |
| CATCTHF40030008 | VENTILADOR SERIE TRIFÁSICA CTH3 500 T4 1,5KW (material) | 1549.16 |
| CATCTHF40030009 | VENTILADOR SERIE TRIFÁSICA CTH3 560 T4 3KW (material) | 1772.96 |
| CATCTHF40030010 | VENTILADOR SERIE TRIFÁSICA CTH3 400 T6 0,37KW (material) | 928.39 |
| CATCTHF40030011 | VENTILADOR SERIE TRIFÁSICA CTH3 450 T6 0,37KW (material) | 1105.14 |
| CATCTHF40030012 | VENTILADOR SERIE TRIFÁSICA CTH3 500 T6 0,75KW (material) | 1568.74 |
| CATCTHF40030013 | VENTILADOR SERIE TRIFÁSICA CTH3 560 T6 0,75KW (material) | 1731.32 |
| CATCTHF40030014 | VENTILADOR SERIE TRIFÁSICA CTH3 630 T6 1,5KW (material) | 1909.14 |
| CATCTHF40030015 | VENTILADOR SERIE TRIFÁSICA CTH3 710 T6 2,2KW (material) | 2281.13 |
| CATCTHF40030016 | VENTILADOR SERIE TRIFÁSICA CTH3 800 T6 4KW (material) | 2743.32 |
| CAMCTH3AF4000001 | VENTILADOR SERIE MONOFÁSICA CTH3-A 225 M4 0,12kW (material) | 773.82 |
| CAMCTH3AF4000002 | VENTILADOR SERIE MONOFÁSICA CTH3-A 250 M4 0,12kW (material) | 787.45 |
| CAMCTH3AF4000003 | VENTILADOR SERIE MONOFÁSICA CTH3-A 280 M4 0,12kW (material) | 799.46 |
| CAMCTH3AF4000004 | VENTILADOR SERIE MONOFÁSICA CTH3-A 315 M4 0,25KW (material) | 908.49 |
| CAMCTH3AF4000005 | VENTILADOR SERIE MONOFÁSICA CTH3-A 400 M6 0,37KW (material) | 979.99 |
| CATCTH3AF4000001 | VENTILADOR SERIE TRIFÁSICA CTH3-A 225 T4 0,12kW (material) | 751.33 |
| CATCTH3AF4000002 | VENTILADOR SERIE TRIFÁSICA CTH3-A 250 T4 0,12kW (material) | 757.06 |
| CATCTH3AF4000003 | VENTILADOR SERIE TRIFÁSICA CTH3-A 280 T4 0,12kW (material) | 768.74 |
| CATCTH3AF4000004 | VENTILADOR SERIE TRIFÁSICA CTH3-A 315 T4 0,25KW (material) | 873.55 |
| CATCTH3AF4000005 | VENTILADOR SERIE TRIFÁSICA CTH3-A 355 T4 0,55KW (material) | 891.08 |
| CATCTH3AF4000006 | VENTILADOR SERIE TRIFÁSICA CTH3-A 400 T4 0,75KW (material) | 945.81 |
| CATCTH3AF4000007 | VENTILADOR SERIE TRIFÁSICA CTH3-A 450 T4 1,1KW (material) | 1129.8 |
| CATCTH3AF4000008 | VENTILADOR SERIE TRIFÁSICA CTH3-A 500 T4 1,5KW (material) | 1572.42 |
| CATCTH3AF4000009 | VENTILADOR SERIE TRIFÁSICA CTH3-A 560 T4 3KW (material) | 1799.57 |
| CATCTH3AF4000010 | VENTILADOR SERIE TRIFÁSICA CTH3-A 400 T6 0,37KW (material) | 942.35 |
| CATCTH3AF4000011 | VENTILADOR SERIE TRIFÁSICA CTH3-A 450 T6 0,37KW (material) | 1121.69 |
| CATCTH3AF4000012 | VENTILADOR SERIE TRIFÁSICA CTH3-A 500 T6 0,75KW (material) | 1592.32 |
| CATCTH3AF4000013 | VENTILADOR SERIE TRIFÁSICA CTH3-A 560 T6 0,75KW (material) | 1757.28 |
| CATCTH3AF4000014 | VENTILADOR SERIE TRIFÁSICA CTH3-A 630 T6 1,5KW (material) | 1937.91 |
| CATCTH3AF4000015 | VENTILADOR SERIE TRIFÁSICA CTH3-A 710 T6 2,2KW (material) | 2315.31 |
| CATCTH3AF4000016 | VENTILADOR SERIE TRIFÁSICA CTH3-A 800 T6 4KW (material) | 2784.43 |
| CATCTH3AF4000017 | VENTILADOR SERIE TRIFÁSICA CTH3-A 900 T6 9,2kW (material) | 4309.47 |
| CATCTH3AF4000018 | VENTILADOR SERIE TRIFÁSICA CTH3-A 1000 T8 7,5kW (material) | 4838.84 |
| CATDHUMAT0001 | VENTILADOR SERIE TRIFÁSICA DHUMAT 315 T2 1,1KW (material) | 1093.89 |
| CATDHUMAT0002 | VENTILADOR SERIE TRIFÁSICA DHUMAT 355 T2 2,2KW (material) | 1171.99 |
| CATDHUMAT0003 | VENTILADOR SERIE TRIFÁSICA DHUMAT 315 T4 0,25KW (material) | 980.31 |
| CATDHUMAT0004 | VENTILADOR SERIE TRIFÁSICA DHUMAT 355 T4 0,55KW (material) | 993.62 |
| CATDHUMAT0005 | VENTILADOR SERIE TRIFÁSICA DHUMAT 400 T4 0,75KW (material) | 1000.43 |
| CATDHUMAT0006 | VENTILADOR SERIE TRIFÁSICA DHUMAT 450 T4 1,1KW (material) | 1248.35 |
| CATDHUMAT0007 | VENTILADOR SERIE TRIFÁSICA DHUMAT 500 T4 1,5KW (material) | 1512.93 |
| CATDHUMAT0008 | VENTILADOR SERIE TRIFÁSICA DHUMAT 560 T4 3KW (material) | 1661.55 |
| CATDHUMAT0009 | VENTILADOR SERIE TRIFÁSICA DHUMAT 630 T4 4KW (material) | 2153.71 |
| CATDHUMAT0010 | VENTILADOR SERIE TRIFÁSICA DHUMAT 400 T6 0,37KW (material) | 1011.9 |
| CATDHUMAT0011 | VENTILADOR SERIE TRIFÁSICA DHUMAT 450 T6 0,75KW (material) | 1151.98 |
| CATDHUMAT0012 | VENTILADOR SERIE TRIFÁSICA DHUMAT 500 T6 0,75KW (material) | 1359.55 |
| CATDHUMAT0013 | VENTILADOR SERIE TRIFÁSICA DHUMAT 560 T6 0,75KW (material) | 1533.37 |
| CATDHUMAT0014 | VENTILADOR SERIE TRIFÁSICA DHUMAT 630 T6 1,5KW (material) | 1958.47 |
| CATDHUMAT0015 | VENTILADOR SERIE TRIFÁSICA DHUMAT 710 T6 2,2KW (material) | 2534.45 |
| CATDHUMAT0016 | VENTILADOR SERIE TRIFÁSICA DHUMAT 800 T6 4KW (material) | 2937.27 |
| CATDHUMAT0017 | VENTILADOR SERIE TRIFÁSICA DHUMAT 400 T4/T8 0,75/0,12KW (material) | 1100.49 |
| CATDHUMAT0018 | VENTILADOR SERIE TRIFÁSICA DHUMAT 450 T4/T8 1,1/0,18KW (material) | 1373.28 |
| CATDHUMAT0019 | VENTILADOR SERIE TRIFÁSICA DHUMAT 500 T4/T8 1,5/0,25KW (material) | 1664.14 |
| CATDHUMAT0020 | VENTILADOR SERIE TRIFÁSICA DHUMAT 560 T4/T8 3/0,55KW (material) | 1827.8 |
| CATDHUMAT0021 | VENTILADOR SERIE TRIFÁSICA DHUMAT 630 T4/T8 4/0,75KW (material) | 2369.07 |
| CAMHJBMX0001 | VENTILADOR SERIE MONOFÁSICA HJBMX 25 M4 0,09kW (material) | 1374.69 |
| CAMHJBMX0002 | VENTILADOR SERIE MONOFÁSICA HJBMX 30 M4 0,09kW (material) | 1384.32 |
| CAMHJBMX0003 | VENTILADOR SERIE MONOFÁSICA HJBMX 35 M4 0,18kW (material) | 1389.4 |
| CAMHJBMX0004 | VENTILADOR SERIE MONOFÁSICA HJBMX 40 M4 0,18kW (material) | 1694.32 |
| CATHJBMX0001 | VENTILADOR SERIE TRIFÁSICA HJBMX 25 T4 0,12kW (material) | 917.9 |
| CATHJBMX0002 | VENTILADOR SERIE TRIFÁSICA HJBMX 30 T4 0,12kW (material) | 890.97 |
| CATHJBMX0003 | VENTILADOR SERIE TRIFÁSICA HJBMX 35 T4 0,25kW (material) | 940.73 |
| CATHJBMX0004 | VENTILADOR SERIE TRIFÁSICA HJBMX 40 T4 0,25kW (material) | 1075.61 |
| CATHJBMX0005 | VENTILADOR SERIE TRIFÁSICA HJBMX 45 T4 0,37kW (material) | 1176.1 |
| CATHJBMX0006 | VENTILADOR SERIE TRIFÁSICA HJBMX 50 T4 0,75kW (material) | 1351.76 |
| CATHJBMX0007 | VENTILADOR SERIE TRIFÁSICA HJBMX 56 T4 0,75kW (material) | 1450.3 |
| CATHJBMX0008 | VENTILADOR SERIE TRIFÁSICA HJBMX 40 T6 0,18kW (material) | 1146.13 |
| CATHJBMX0009 | VENTILADOR SERIE TRIFÁSICA HJBMX 45 T6 0,18kW (material) | 1158.9 |
| CATHJBMX0010 | VENTILADOR SERIE TRIFÁSICA HJBMX 50 T6 0,18kW (material) | 1459.93 |
| CATHJBMX0011 | VENTILADOR SERIE TRIFÁSICA HJBMX 56 T6 0,18kW (material) | 1513.9 |
| CAMMBX0001 | VENTILADOR SERIE MONOFÁSICA MBX 14/5 M2 0,25kW (material) | 1115.2 |
| CAMMBX0002 | VENTILADOR SERIE MONOFÁSICA MBX 16/6 M2 0,37kW (material) | 1187.35 |
| CAMMBX0003 | VENTILADOR SERIE MONOFÁSICA MBX 18/7 M2 0,75kW (material) | 1562.14 |
| CAMMBX0004 | VENTILADOR SERIE MONOFÁSICA MBX 20/6 M2 0,37kW (material) | 1453.87 |
| CAMMBX0005 | VENTILADOR SERIE MONOFÁSICA MBX 20/8 M2 1,1kW (material) | 1710.33 |
| CAMMBX0006 | VENTILADOR SERIE MONOFÁSICA MBX 12/5 M4 0,08kW (material) | 1043.92 |
| CAMMBX0007 | VENTILADOR SERIE MONOFÁSICA MBX 14/5 M4 0,08kW (material) | 1059.38 |
| CAMMBX0008 | VENTILADOR SERIE MONOFÁSICA MBX 16/6 M4 0,08kW (material) | 1078.96 |
| CATMPBX0001 | VENTILADOR SERIE TRIFÁSICA MBPX 20 T2 0,18kW (material) | 1825.53 |
| CATMPBX0002 | VENTILADOR SERIE TRIFÁSICA MBPX 25 T2 0,37kW (material) | 2445.11 |
| CATMPBX0003 | VENTILADOR SERIE TRIFÁSICA MBPX 28 T2 0,75kW (material) | 1466.42 |
| CATMPBX0004 | VENTILADOR SERIE TRIFÁSICA MBPX 31 T2 1,5kW (material) | 3637.21 |
| CATMPBX0005 | VENTILADOR SERIE TRIFÁSICA MBPX 35 T2 2,2kW (material) | 4178.59 |
| CATMPBX0006 | VENTILADOR SERIE TRIFÁSICA MBPX 20 T4 0,12kW (material) | 1770.26 |
| CATMPBX0007 | VENTILADOR SERIE TRIFÁSICA MBPX 25 T4 0,12kW (material) | 2063.71 |
| CATMPBX0008 | VENTILADOR SERIE TRIFÁSICA MBPX 28 T4 0,18kW (material) | 1417.2 |
| CATMPBX0009 | VENTILADOR SERIE TRIFÁSICA MBPX 31 T4 0,25kW (material) | 2566.15 |
| CATMPBX0010 | VENTILADOR SERIE TRIFÁSICA MBPX 35 T4 0,37kW (material) | 2940.51 |
| CATMPBX0011 | VENTILADOR SERIE TRIFÁSICA MBPX 40 T4 0,55kW (material) | 3860.25 |
| CATMPBX0012 | VENTILADOR SERIE TRIFÁSICA MBPX 45 T4 1,1kW (material) | 4694.43 |
| CATMPBX0013 | VENTILADOR SERIE TRIFÁSICA MBPX 31 T6 0,18kW (material) | 2585.29 |
| CATMPBX0014 | VENTILADOR SERIE TRIFÁSICA MBPX 35 T6 0,18kW (material) | 2831.8 |
| CATMPBX0015 | VENTILADOR SERIE TRIFÁSICA MBPX 40 T6 0,25kW (material) | 3781.61 |
| CATMPBX0016 | VENTILADOR SERIE TRIFÁSICA MBPX 45 T6 0,37kW (material) | 4286.43 |
| CATMBPCX0001 | VENTILADOR SERIE TRIFÁSICA MBPCX 20 T2 0,25kW (material) | 1677.77 |
| CATMBPCX0002 | VENTILADOR SERIE TRIFÁSICA MBPCX 25 T2 0,75kW (material) | 2289.02 |
| CATMBPCX0003 | VENTILADOR SERIE TRIFÁSICA MBPCX 28 T2 1,1kW (material) | 2781.61 |
| CATMBPCX0004 | VENTILADOR SERIE TRIFÁSICA MBPCX 31 T2 1,5kW (material) | 3284.81 |
| CATMBPCX0005 | VENTILADOR SERIE TRIFÁSICA MBPCX 35 T2 2,2kW (material) | 4240.89 |
| CATMBPCX0006 | VENTILADOR SERIE TRIFÁSICA MBPCX 20 T4 0,12kW (material) | 1595.78 |
| CATMBPCX0007 | VENTILADOR SERIE TRIFÁSICA MBPCX 25 T4 0,18kW (material) | 1811.68 |
| CATMBPCX0008 | VENTILADOR SERIE TRIFÁSICA MBPCX 28 T4 0,18kW (material) | 2076.91 |
| CATMBPCX0009 | VENTILADOR SERIE TRIFÁSICA MBPCX 31 T4 0,25kW (material) | 2343.86 |
| CATMBPCX0010 | VENTILADOR SERIE TRIFÁSICA MBPCX 35 T4 0,37kW (material) | 3341.27 |
| CATMBPCX0011 | VENTILADOR SERIE TRIFÁSICA MBPCX 40 T4 0,75kW (material) | 3631.37 |
| CATMBPCX0012 | VENTILADOR SERIE TRIFÁSICA MBPCX 45 T4 1,5kW (material) | 7234.19 |
| CATMBPCX0013 | VENTILADOR SERIE TRIFÁSICA MBPCX 50 T4 2,2kW (material) | 8735.22 |
| CATMBPCX0014 | VENTILADOR SERIE TRIFÁSICA MBPCX 31 T6 0,12kW (material) | 2346.14 |
| CATMBPCX0015 | VENTILADOR SERIE TRIFÁSICA MBPCX 40 T6 0,25kW (material) | 3480.48 |
| CATMBPCX0016 | VENTILADOR SERIE TRIFÁSICA MBPCX 50 T6 0,75kW (material) | 8073.78 |
| CATMBPCX0017 | VENTILADOR SERIE TRIFÁSICA MBPCX 56 T6 2,2kW (material) | 10422.4 |
| CATNIMUSATEX10001 | VENTILADOR SERIE TRIFÁSICA NIMUS 311 T2 1,1kW ATEX (material) | 1399.46 |
| CATNIMUSATEX10002 | VENTILADOR SERIE TRIFÁSICA NIMUS 312 T2 1,1kW ATEX (material) | 1405.95 |
| CATNIMUSATEX10003 | VENTILADOR SERIE TRIFÁSICA NIMUS 351 T2 2,2kW ATEX (material) | 1713.9 |
| CATNIMUSATEX10004 | VENTILADOR SERIE TRIFÁSICA NIMUS 352 T2 2,2kW ATEX (material) | 1722.01 |
| CATNIMUSATEX10005 | VENTILADOR SERIE TRIFÁSICA NIMUS 401 T2 3kW ATEX (material) | 2116.61 |
| CATNIMUSATEX10006 | VENTILADOR SERIE TRIFÁSICA NIMUS 402 T2 4kW ATEX (material) | 2339.54 |
| CATNIMUSATEX10007 | VENTILADOR SERIE TRIFÁSICA NIMUS 451 T2 7,5kW ATEX (material) | 3129.48 |
| CATNIMUSATEX10008 | VENTILADOR SERIE TRIFÁSICA NIMUS 452 T2 7,5kW ATEX (material) | 3359.87 |
| CATNIMUSATEX10009 | VENTILADOR SERIE TRIFÁSICA NIMUS 501 T2 11kW ATEX (material) | 4690.65 |
| CATNIMUSATEX10010 | VENTILADOR SERIE TRIFÁSICA NIMUS 502 T2 11kW ATEX (material) | 4705.25 |
| CATNIMUSATEX10011 | VENTILADOR SERIE TRIFÁSICA NIMUS 311 T4 0,37kW ATEX (material) | 1304.92 |
| CATNIMUSATEX10012 | VENTILADOR SERIE TRIFÁSICA NIMUS 312 T4 0,37kW ATEX (material) | 1311.41 |
| CATNIMUSATEX10013 | VENTILADOR SERIE TRIFÁSICA NIMUS 351 T4 0,37kW ATEX (material) | 1423.47 |
| CATNIMUSATEX10014 | VENTILADOR SERIE TRIFÁSICA NIMUS 352 T4 0,37kW ATEX (material) | 1431.05 |
| CATNIMUSATEX10015 | VENTILADOR SERIE TRIFÁSICA NIMUS 401 T4 0,55kW ATEX (material) | 1671.18 |
| CATNIMUSATEX10016 | VENTILADOR SERIE TRIFÁSICA NIMUS 402 T4 0,55kW ATEX (material) | 1680.15 |
| CATNIMUSATEX10017 | VENTILADOR SERIE TRIFÁSICA NIMUS 451 T4 0,75kW ATEX (material) | 1872.91 |
| CATNIMUSATEX10018 | VENTILADOR SERIE TRIFÁSICA NIMUS 452 T4 1,1kW ATEX (material) | 1947.65 |
| CATNIMUSATEX10019 | VENTILADOR SERIE TRIFÁSICA NIMUS 501 T4 1,5kW ATEX (material) | 2183.89 |
| CATNIMUSATEX10020 | VENTILADOR SERIE TRIFÁSICA NIMUS 502 T4 1,5kW ATEX (material) | 2196 |
| CATNIMUSATEX10021 | VENTILADOR SERIE TRIFÁSICA NIMUS 561 T4 2,2kW ATEX (material) | 2808.33 |
| CATNIMUSATEX10022 | VENTILADOR SERIE TRIFÁSICA NIMUS 562 T4 3kW ATEX (material) | 2887.83 |
| CATNIMUSATEX10023 | VENTILADOR SERIE TRIFÁSICA NIMUS 631 T4 4kW ATEX (material) | 3502 |
| CATNIMUSATEX10024 | VENTILADOR SERIE TRIFÁSICA NIMUS 632 T4 5,5kW ATEX (material) | 3958.68 |
| CATNIMUSATEX10025 | VENTILADOR SERIE TRIFÁSICA NIMUS 711 T4 7,5kW ATEX (material) | 4502.55 |
| CATNIMUSATEX10026 | VENTILADOR SERIE TRIFÁSICA NIMUS 712 T4 9,2kW ATEX (material) | 5433 |
| CATNIMUSATEX10027 | VENTILADOR SERIE TRIFÁSICA NIMUS 801 T4 15kW ATEX (material) | 6858.96 |
| CATNIMUSATEX10028 | VENTILADOR SERIE TRIFÁSICA NIMUS 802 T4 15kW ATEX (material) | 6886.21 |
| CATNIMUSATEX10029 | VENTILADOR SERIE TRIFÁSICA NIMUS 901 T4 30kW ATEX (material) | 10272.59 |
| CATNIMUSATEX10030 | VENTILADOR SERIE TRIFÁSICA NIMUS 902 T4 30kW ATEX (material) | 10310.88 |
| CATNIMUSATEX10031 | VENTILADOR SERIE TRIFÁSICA NIMUS 1001 T4 45kW ATEX (material) | 13823.81 |
| CATNIMUSATEX10032 | VENTILADOR SERIE TRIFÁSICA NIMUS 1002 T4 45kW ATEX (material) | 13872.92 |
| CATNIMUSATEX10033 | VENTILADOR SERIE TRIFÁSICA NIMUS 501 T6 0,37kW ATEX (material) | 2059.06 |
| CATNIMUSATEX10034 | VENTILADOR SERIE TRIFÁSICA NIMUS 502 T6 0,55kW ATEX (material) | 2097.35 |
| CATNIMUSATEX10035 | VENTILADOR SERIE TRIFÁSICA NIMUS 561 T6 0,75kW ATEX (material) | 2677.56 |
| CATNIMUSATEX10036 | VENTILADOR SERIE TRIFÁSICA NIMUS 562 T6 0,75kW ATEX (material) | 2692.7 |
| CATNIMUSATEX10037 | VENTILADOR SERIE TRIFÁSICA NIMUS 631 T6 1,5kW ATEX (material) | 3349.06 |
| CATNIMUSATEX10038 | VENTILADOR SERIE TRIFÁSICA NIMUS 632 T6 1,5kW ATEX (material) | 3367.01 |
| CATNIMUSATEX10039 | VENTILADOR SERIE TRIFÁSICA NIMUS 711 T6 2,2kW ATEX (material) | 3991.35 |
| CATNIMUSATEX10040 | VENTILADOR SERIE TRIFÁSICA NIMUS 712 T6 3kW ATEX (material) | 4407.58 |
| CATNIMUSATEX10041 | VENTILADOR SERIE TRIFÁSICA NIMUS 801 T6 4kW ATEX (material) | 5229.86 |
| CATNIMUSATEX10042 | VENTILADOR SERIE TRIFÁSICA NIMUS 802 T6 5,5kW ATEX (material) | 5434.19 |
| CATNIMUSATEX10043 | VENTILADOR SERIE TRIFÁSICA NIMUS 901 T6 7,5kW ATEX (material) | 7465.23 |
| CATNIMUSATEX10044 | VENTILADOR SERIE TRIFÁSICA NIMUS 902 T6 9,2kW ATEX (material) | 8573.29 |
| CATNIMUSATEX10045 | VENTILADOR SERIE TRIFÁSICA NIMUS 1001 T6 15kW ATEX (material) | 11474.75 |
| CATNIMUSATEX10046 | VENTILADOR SERIE TRIFÁSICA NIMUS 1002 T6 15kW ATEX (material) | 11520.94 |
| CATNIMUSATEX10047 | VENTILADOR SERIE TRIFÁSICA NIMUS 801 T8 2,2kW ATEX (material) | 5452.9 |
| CATNIMUSATEX10048 | VENTILADOR SERIE TRIFÁSICA NIMUS 802 T8 2,2kW ATEX (material) | 5480.16 |
| CATNIMUSATEX10049 | VENTILADOR SERIE TRIFÁSICA NIMUS 901 T8 3kW ATEX (material) | 6689.35 |
| CATNIMUSATEX10050 | VENTILADOR SERIE TRIFÁSICA NIMUS 902 T8 4kW ATEX (material) | 6872.48 |
| CATNIMUSATEX10051 | VENTILADOR SERIE TRIFÁSICA NIMUS 1001 T8 5,5kW ATEX (material) | 8362.8 |
| CATNIMUSATEX10052 | VENTILADOR SERIE TRIFÁSICA NIMUS 1002 T8 5,5kW ATEX (material) | 8408.98 |
| CATNIMAXATEX10001 | VENTILADOR SERIE TRIFÁSICA NIMAX 313 T2 1,5kW ATEX (material) | 1505.03 |
| CATNIMAXATEX10002 | VENTILADOR SERIE TRIFÁSICA NIMAX 314 T2 1,5kW ATEX (material) | 1511.52 |
| CATNIMAXATEX10003 | VENTILADOR SERIE TRIFÁSICA NIMAX 353 T2 2,2kW ATEX (material) | 1730.23 |
| CATNIMAXATEX10004 | VENTILADOR SERIE TRIFÁSICA NIMAX 354 T2 3kW ATEX (material) | 1947.76 |
| CATNIMAXATEX10005 | VENTILADOR SERIE TRIFÁSICA NIMAX 403 T2 4kW ATEX (material) | 2349.27 |
| CATNIMAXATEX10006 | VENTILADOR SERIE TRIFÁSICA NIMAX 404 T2 5,5kW ATEX (material) | 3093.46 |
| CATNIMAXATEX10007 | VENTILADOR SERIE TRIFÁSICA NIMAX 453 T2 7,5kW ATEX (material) | 3412.44 |
| CATNIMAXATEX10008 | VENTILADOR SERIE TRIFÁSICA NIMAX 454 T2 9,2kW ATEX (material) | 3947.33 |
| CATNIMAXATEX10009 | VENTILADOR SERIE TRIFÁSICA NIMAX 503 T2 15kW ATEX (material) | 4878.75 |
| CATNIMAXATEX10010 | VENTILADOR SERIE TRIFÁSICA NIMAX 504 T2 15kW ATEX (material) | 4893.24 |
| CATNIMAXATEX10011 | VENTILADOR SERIE TRIFÁSICA NIMAX 313 T4 0,37kW ATEX (material) | 1317.9 |
| CATNIMAXATEX10012 | VENTILADOR SERIE TRIFÁSICA NIMAX 314 T4 0,37kW ATEX (material) | 1324.39 |
| CATNIMAXATEX10013 | VENTILADOR SERIE TRIFÁSICA NIMAX 353 T4 0,37kW ATEX (material) | 1438.51 |
| CATNIMAXATEX10014 | VENTILADOR SERIE TRIFÁSICA NIMAX 354 T4 0,37kW ATEX (material) | 1446.08 |
| CATNIMAXATEX10015 | VENTILADOR SERIE TRIFÁSICA NIMAX 403 T4 0,55kW ATEX (material) | 1689.02 |
| CATNIMAXATEX10016 | VENTILADOR SERIE TRIFÁSICA NIMAX 404 T4 0,55kW ATEX (material) | 1698 |
| CATNIMAXATEX10017 | VENTILADOR SERIE TRIFÁSICA NIMAX 453 T4 1,1kW ATEX (material) | 1957.82 |
| CATNIMAXATEX10018 | VENTILADOR SERIE TRIFÁSICA NIMAX 454 T4 1,1kW ATEX (material) | 1968.09 |
| CATNIMAXATEX10019 | VENTILADOR SERIE TRIFÁSICA NIMAX 503 T4 1,5kW ATEX (material) | 2208.11 |
| CATNIMAXATEX10020 | VENTILADOR SERIE TRIFÁSICA NIMAX 504 T4 2,2kW ATEX (material) | 2369.28 |
| CATNIMAXATEX10021 | VENTILADOR SERIE TRIFÁSICA NIMAX 563 T4 3kW ATEX (material) | 2902.98 |
| CATNIMAXATEX10022 | VENTILADOR SERIE TRIFÁSICA NIMAX 564 T4 3kW ATEX (material) | 2918.01 |
| CATNIMAXATEX10023 | VENTILADOR SERIE TRIFÁSICA NIMAX 633 T4 5,5kW ATEX (material) | 3976.64 |
| CATNIMAXATEX10024 | VENTILADOR SERIE TRIFÁSICA NIMAX 634 T4 5,5kW ATEX (material) | 4260.47 |
| CATNIMAXATEX10025 | VENTILADOR SERIE TRIFÁSICA NIMAX 713 T4 9,2kW ATEX (material) | 5454.74 |
| CATNIMAXATEX10026 | VENTILADOR SERIE TRIFÁSICA NIMAX 714 T4 11kW ATEX (material) | 5571.45 |
| CATNIMAXATEX10027 | VENTILADOR SERIE TRIFÁSICA NIMAX 803 T4 18,5kW ATEX (material) | 7356.31 |
| CATNIMAXATEX10028 | VENTILADOR SERIE TRIFÁSICA NIMAX 804 T4 18,5kW ATEX (material) | 7383.67 |
| CATNIMAXATEX10029 | VENTILADOR SERIE TRIFÁSICA NIMAX 903 T4 30kW ATEX (material) | 10349.17 |
| CATNIMAXATEX10030 | VENTILADOR SERIE TRIFÁSICA NIMAX 904 T4 37kW ATEX (material) | 11377.19 |
| CATNIMAXATEX10031 | VENTILADOR SERIE TRIFÁSICA NIMAX 1003 T4 55kW ATEX (material) | 15795.58 |
| CATNIMAXATEX10032 | VENTILADOR SERIE TRIFÁSICA NIMAX 1004 T4 55kW ATEX (material) | 15848.36 |
| CATNIMAXATEX10033 | VENTILADOR SERIE TRIFÁSICA NIMAX 503 T6 0,55kW ATEX (material) | 2109.57 |
| CATNIMAXATEX10034 | VENTILADOR SERIE TRIFÁSICA NIMAX 504 T6 0,55kW ATEX (material) | 2121.69 |
| CATNIMAXATEX10035 | VENTILADOR SERIE TRIFÁSICA NIMAX 563 T6 1,1kW ATEX (material) | 2796.32 |
| CATNIMAXATEX10036 | VENTILADOR SERIE TRIFÁSICA NIMAX 564 T6 1,1kW ATEX (material) | 2811.36 |
| CATNIMAXATEX10037 | VENTILADOR SERIE TRIFÁSICA NIMAX 633 T6 1,5kW ATEX (material) | 3385.08 |
| CATNIMAXATEX10038 | VENTILADOR SERIE TRIFÁSICA NIMAX 634 T6 2,2kW ATEX (material) | 3638.51 |
| CATNIMAXATEX10039 | VENTILADOR SERIE TRIFÁSICA NIMAX 713 T6 3kW ATEX (material) | 4429.32 |
| CATNIMAXATEX10040 | VENTILADOR SERIE TRIFÁSICA NIMAX 714 T6 3kW ATEX (material) | 4451.17 |
| CATNIMAXATEX10041 | VENTILADOR SERIE TRIFÁSICA NIMAX 803 T6 5,5kW ATEX (material) | 5461.55 |
| CATNIMAXATEX10042 | VENTILADOR SERIE TRIFÁSICA NIMAX 804 T6 5,5kW ATEX (material) | 5488.81 |
| CATNIMAXATEX10043 | VENTILADOR SERIE TRIFÁSICA NIMAX 903 T6 9,2kW ATEX (material) | 9126.24 |
| CATNIMAXATEX10044 | VENTILADOR SERIE TRIFÁSICA NIMAX 904 T6 11kW ATEX (material) | 9163.66 |
| CATNIMAXATEX10045 | VENTILADOR SERIE TRIFÁSICA NIMAX 1003 T6 15kW ATEX (material) | 11567.13 |
| CATNIMAXATEX10046 | VENTILADOR SERIE TRIFÁSICA NIMAX 1004 T6 18,5kW ATEX (material) | 12841.01 |
| CATNIMAXATEX10047 | VENTILADOR SERIE TRIFÁSICA NIMAX 803 T8 2,2kW ATEX (material) | 5507.52 |
| CATNIMAXATEX10048 | VENTILADOR SERIE TRIFÁSICA NIMAX 804 T8 2,2kW ATEX (material) | 5534.78 |
| CATNIMAXATEX10049 | VENTILADOR SERIE TRIFÁSICA NIMAX 903 T8 4kW ATEX (material) | 6909.9 |
| CATNIMAXATEX10050 | VENTILADOR SERIE TRIFÁSICA NIMAX 904 T8 4kW ATEX (material) | 6947.33 |
| CATNIMAXATEX10051 | VENTILADOR SERIE TRIFÁSICA NIMAX 1003 T8 7,5kW ATEX (material) | 9589.62 |
| CATNIMAXATEX10052 | VENTILADOR SERIE TRIFÁSICA NIMAX 1004 T8 7,5kW ATEX (material) | 9635.81 |
| CATPRESTURATEX10001 | VENTILADOR SERIE TRIFÁSICA PRESTUR 311 T2 1,1kW ATEX (material) | 1377.83 |
| CATPRESTURATEX10002 | VENTILADOR SERIE TRIFÁSICA PRESTUR 312 T2 1,1kW ATEX (material) | 1383.78 |
| CATPRESTURATEX10003 | VENTILADOR SERIE TRIFÁSICA PRESTUR 351 T2 2,2kW ATEX (material) | 1679.4 |
| CATPRESTURATEX10004 | VENTILADOR SERIE TRIFÁSICA PRESTUR 352 T2 2,2kW ATEX (material) | 1686.97 |
| CATPRESTURATEX10005 | VENTILADOR SERIE TRIFÁSICA PRESTUR 401 T2 3kW ATEX (material) | 2086.86 |
| CATPRESTURATEX10006 | VENTILADOR SERIE TRIFÁSICA PRESTUR 402 T2 4kW ATEX (material) | 2302.22 |
| CATPRESTURATEX10007 | VENTILADOR SERIE TRIFÁSICA PRESTUR 311 T4 0,37kW ATEX (material) | 1286.32 |
| CATPRESTURATEX10008 | VENTILADOR SERIE TRIFÁSICA PRESTUR 312 T4 0,37kW ATEX (material) | 1292.27 |
| CATPRESTURATEX10009 | VENTILADOR SERIE TRIFÁSICA PRESTUR 351 T4 0,37kW ATEX (material) | 1398.38 |
| CATPRESTURATEX10010 | VENTILADOR SERIE TRIFÁSICA PRESTUR 352 T4 0,37kW ATEX (material) | 1405.3 |
| CATPRESTURATEX10011 | VENTILADOR SERIE TRIFÁSICA PRESTUR 401 T4 0,55kW ATEX (material) | 1655.82 |
| CATPRESTURATEX10012 | VENTILADOR SERIE TRIFÁSICA PRESTUR 402 T4 0,55kW ATEX (material) | 1664.04 |
| CATPRESTURATEX10013 | VENTILADOR SERIE TRIFÁSICA PRESTUR 451 T4 0,75kW ATEX (material) | 1848.35 |
| CATPRESTURATEX10014 | VENTILADOR SERIE TRIFÁSICA PRESTUR 452 T4 1,1kW ATEX (material) | 1920.17 |
| CATPRESTURATEX10015 | VENTILADOR SERIE TRIFÁSICA PRESTUR 501 T4 1,5kW ATEX (material) | 2195.03 |
| CATPRESTURATEX10016 | VENTILADOR SERIE TRIFÁSICA PRESTUR 502 T4 1,5kW ATEX (material) | 2195.03 |
| CATPRESTURATEX10017 | VENTILADOR SERIE TRIFÁSICA PRESTUR 561 T4 2,2kW ATEX (material) | 2640.46 |
| CATPRESTURATEX10018 | VENTILADOR SERIE TRIFÁSICA PRESTUR 562 T4 3kW ATEX (material) | 2702.76 |
| CATPRESTURATEX10019 | VENTILADOR SERIE TRIFÁSICA PRESTUR 631 T4 4kW ATEX (material) | 3359.12 |
| CATPRESTURATEX10020 | VENTILADOR SERIE TRIFÁSICA PRESTUR 632 T4 5,5kW ATEX (material) | 3800.44 |
| CATPRESTURATEX10021 | VENTILADOR SERIE TRIFÁSICA PRESTUR 711 T4 7,5kW ATEX (material) | 4282.1 |
| CATPRESTURATEX10022 | VENTILADOR SERIE TRIFÁSICA PRESTUR 712 T4 9,2kW ATEX (material) | 5286.11 |
| CATPRESTURATEX10023 | VENTILADOR SERIE TRIFÁSICA PRESTUR 801 T4 15kW ATEX (material) | 6759.01 |
| CATPRESTURATEX10024 | VENTILADOR SERIE TRIFÁSICA PRESTUR 802 T4 15kW ATEX (material) | 6784.43 |
| CATPRESTURATEX10025 | VENTILADOR SERIE TRIFÁSICA PREXTUR 313 T2 1,5kW ATEX (material) | 1479.4 |
| CATPRESTURATEX10026 | VENTILADOR SERIE TRIFÁSICA PREXTUR 314 T2 1,5kW ATEX (material) | 1485.34 |
| CATPRESTURATEX10027 | VENTILADOR SERIE TRIFÁSICA PREXTUR 353 T2 2,2kW ATEX (material) | 1694.54 |
| CATPRESTURATEX10028 | VENTILADOR SERIE TRIFÁSICA PREXTUR 354 T2 3kW ATEX (material) | 1904.6 |
| CATPRESTURATEX10029 | VENTILADOR SERIE TRIFÁSICA PREXTUR 403 T2 4kW ATEX (material) | 2311.2 |
| CATPRESTURATEX10030 | VENTILADOR SERIE TRIFÁSICA PREXTUR 404 T2 5,5kW ATEX (material) | 3030.94 |
| CATPRESTURATEX10031 | VENTILADOR SERIE TRIFÁSICA PREXTUR 313 T4 0,37kW ATEX (material) | 1298.22 |
| CATPRESTURATEX10032 | VENTILADOR SERIE TRIFÁSICA PREXTUR 314 T4 0,37kW ATEX (material) | 1304.27 |
| CATPRESTURATEX10033 | VENTILADOR SERIE TRIFÁSICA PREXTUR 353 T4 0,37kW ATEX (material) | 1412.22 |
| CATPRESTURATEX10034 | VENTILADOR SERIE TRIFÁSICA PREXTUR 354 T4 0,37kW ATEX (material) | 1419.15 |
| CATPRESTURATEX10035 | VENTILADOR SERIE TRIFÁSICA PREXTUR 403 T4 0,55kW ATEX (material) | 1672.26 |
| CATPRESTURATEX10036 | VENTILADOR SERIE TRIFÁSICA PREXTUR 404 T4 0,55kW ATEX (material) | 1680.48 |
| CATPRESTURATEX10037 | VENTILADOR SERIE TRIFÁSICA PREXTUR 453 T4 1,1kW ATEX (material) | 1929.59 |
| CATPRESTURATEX10038 | VENTILADOR SERIE TRIFÁSICA PREXTUR 454 T4 1,1kW ATEX (material) | 1939.1 |
| CATPRESTURATEX10039 | VENTILADOR SERIE TRIFÁSICA PREXTUR 503 T4 1,5kW ATEX (material) | 2195.03 |
| CATPRESTURATEX10040 | VENTILADOR SERIE TRIFÁSICA PREXTUR 504 T4 2,2kW ATEX (material) | 2339.1 |
| CATPRESTURATEX10041 | VENTILADOR SERIE TRIFÁSICA PREXTUR 563 T4 3kW ATEX (material) | 2702.76 |
| CATPRESTURATEX10042 | VENTILADOR SERIE TRIFÁSICA PREXTUR 564 T4 3kW ATEX (material) | 2702.76 |
| CATPRESTURATEX10043 | VENTILADOR SERIE TRIFÁSICA PREXTUR 633 T4 5,5kW ATEX (material) | 3817.09 |
| CATPRESTURATEX10044 | VENTILADOR SERIE TRIFÁSICA PREXTUR 634 T4 5,5kW ATEX (material) | 4091.08 |
| CATPRESTURATEX10045 | VENTILADOR SERIE TRIFÁSICA PREXTUR 713 T4 9,2kW ATEX (material) | 5306.12 |
| CATPRESTURATEX10046 | VENTILADOR SERIE TRIFÁSICA PREXTUR 714 T4 11kW ATEX (material) | 5485.24 |
| CATPRESTURATEX10047 | VENTILADOR SERIE TRIFÁSICA PREXTUR 803 T4 18,5kW ATEX (material) | 7317.69 |
| CATPRESTURATEX10048 | VENTILADOR SERIE TRIFÁSICA PREXTUR 804 T4 18,5kW ATEX (material) | 7343.22 |
| CAMCTH3ATEX0001 | VENTILADOR SERIE MONOFÁSICA CTH3 225 M4 0,12kW ATEX (material) | 1647.27 |
| CAMCTH3ATEX0002 | VENTILADOR SERIE MONOFÁSICA CTH3 250 M4 0,12kW ATEX (material) | 1661.55 |
| CAMCTH3ATEX0003 | VENTILADOR SERIE MONOFÁSICA CTH3 280 M4 0,12kW ATEX (material) | 1674.31 |
| CAMCTH3ATEX0004 | VENTILADOR SERIE MONOFÁSICA CTH3 315 M4 0,25KW ATEX (material) | 1867.93 |
| CAMCTH3ATEX0005 | VENTILADOR SERIE MONOFÁSICA CTH3 400 M6 0,37KW ATEX (material) | 2001.19 |
| CAMCTH3AATEX0001 | VENTILADOR SERIE MONOFÁSICA CTH3-A 225 M4 0,12kW ATEX (material) | 1671.93 |
| CAMCTH3AATEX0002 | VENTILADOR SERIE MONOFÁSICA CTH3-A 250 M4 0,12kW ATEX (material) | 1686.43 |
| CAMCTH3AATEX0003 | VENTILADOR SERIE MONOFÁSICA CTH3-A 280 M4 0,12kW ATEX (material) | 1699.41 |
| CAMCTH3AATEX0004 | VENTILADOR SERIE MONOFÁSICA CTH3-A 315 M4 0,25KW ATEX (material) | 1895.95 |
| CAMCTH3AATEX0005 | VENTILADOR SERIE MONOFÁSICA CTH3-A 400 M6 0,37KW ATEX (material) | 2031.26 |
| CAILARUS0001 | VENTILADOR LARUS 100 (material) | 30.83 |
| CAILARUS0002 | VENTILADOR LARUS 125 (material) | 34.83 |
| CAILARUS0003 | VENTILADOR LARUS 150 (material) | 47.05 |
| CAILARUSTURBO0001 | VENTILADOR LARUS 100 TURBO (material) | 49.86 |
| CAILARUSTURBO0002 | VENTILADOR LARUS 125 TURBO (material) | 53.43 |
| CAILARUSTURBO0003 | VENTILADOR LARUS 150 TURBO (material) | 88.8 |
| CAILIBELLA0001 | VENTILADOR LIBELLA 100 (material) | 53.76 |
| CAILIBELLA0002 | VENTILADOR LIBELLA 125 (material) | 62.63 |
| CAILIBELLA0003 | VENTILADOR LIBELLA 150 (material) | 78.1 |
| CAIFENESO0001 | VENTILADOR FENESO 125 (material) | 95.4 |
| CAIFENESO0002 | VENTILADOR FENESO 150 (material) | 119.42 |
| CAICHRYSAM0001 | VENTILADOR CHRYSAM REV 180 (material) | 154.79 |
| CAICHRYSAM0002 | VENTILADOR CHRYSAM REV 230 (material) | 171.55 |
| CAICYCNUS0001 | VENTILADOR CYCNUS 100 (material) | 75.18 |
| CAICICONUS0001 | VENTILADOR CICONUS T 100 (material) | 53.54 |
| CAILIBELLUM0001 | VENTILADOR LIBELLUM (material) | 16.98 |
| CAISIGILA0001 | VENTILADOR SIGILA 100 (material) | 35.7 |
| CAISIGILA0002 | VENTILADOR SIGILA 100 T (material) | 46.51 |
| CAISIGILA0003 | VENTILADOR SIGILA 100 TH (material) | 62.74 |
| CAISIGILA0004 | VENTILADOR SIGILA 125 (material) | 39.59 |
| CAISIGILA0005 | VENTILADOR SIGILA 125 T (material) | 50.51 |
| CAISIGILA0006 | VENTILADOR SIGILA 125 TH (material) | 66.74 |
| CAISIGILAMOTION0001 | VENTILADOR SIGILA MOTION 100 T (material) | 91.51 |
| CAISIGILAMOTION0002 | VENTILADOR SIGILA MOTION 125 T (material) | 95.19 |
| CAIESTELA0001 | VENTILADOR ESTELA 100 (material) | 81.13 |
| CAIESTELA0002 | VENTILADOR ESTELA 150 (material) | 98.43 |
| CAIESTELATURBO0001 | VENTILADOR ESTELA 150 TURBO (material) | 135.21 |
| CAMCHELYS0001 | VENTILADOR SERIE MONOFÁSICA CHELYS 100 (material) | 59.49 |
| CAMCHELYS0002 | VENTILADOR SERIE MONOFÁSICA CHELYS 125 (material) | 63.49 |
| CAMCHELYS0003 | VENTILADOR SERIE MONOFÁSICA CHELYS 125S (material) | 108.82 |
| CAMCHELYS0004 | VENTILADOR SERIE MONOFÁSICA CHELYS 150 (material) | 112.17 |
| CAMCHELYS0005 | VENTILADOR SERIE MONOFÁSICA CHELYS 160 (material) | 117.04 |
| CAMCHELYS0006 | VENTILADOR SERIE MONOFÁSICA CHELYS 200 (material) | 180.64 |
| CAMCHELYS0007 | VENTILADOR SERIE MONOFÁSICA CHELYS 250 (material) | 261.76 |
| CAMCHELYS0008 | VENTILADOR SERIE MONOFÁSICA CHELYS 315 (material) | 332.29 |
| CAMCHELYSSIGILA0001 | VENTILADOR SERIE MONOFÁSICA CHELYS SIGILA 100 (material) | 207.68 |
| CAMCHELYSSIGILA0002 | VENTILADOR SERIE MONOFÁSICA CHELYS SIGILA 125 (material) | 224.99 |
| CAMCHELYSSIGILA0003 | VENTILADOR SERIE MONOFÁSICA CHELYS SIGILA 150 (material) | 270.42 |
| CAMCHELYSSIGILA0004 | VENTILADOR SERIE MONOFÁSICA CHELYS SIGILA 160 (material) | 272.58 |
| CAMCHELYSSIGILA0005 | VENTILADOR SERIE MONOFÁSICA CHELYS SIGILA 200 (material) | 354.35 |
| CAMCHELYSSIGILA0006 | VENTILADOR SERIE MONOFÁSICA CHELYS SIGILA 250 (material) | 623.04 |
| CAMCHELYSSIGILA0007 | VENTILADOR SERIE MONOFÁSICA CHELYS SIGILA 315 (material) | 757.17 |
| CAMBT30001 | VENTILADOR SERIE MONOFÁSICA BT-3 100 (material) | 149.81 |
| CAMBT30002 | VENTILADOR SERIE MONOFÁSICA BT-3 125 (material) | 163.01 |
| CAMBT30003 | VENTILADOR SERIE MONOFÁSICA BT-3 150 (material) | 180.1 |
| CAMBT30004 | VENTILADOR SERIE MONOFÁSICA BT-3 160 (material) | 188.21 |
| CAMBT30005 | VENTILADOR SERIE MONOFÁSICA BT-3 200 (material) | 234.29 |
| CAMBT30006 | VENTILADOR SERIE MONOFÁSICA BT-3 250 (material) | 245.65 |
| CAMBT30007 | VENTILADOR SERIE MONOFÁSICA BT-3 315 (material) | 321.8 |
| CAMBT3EEC0001 | VENTILADOR SERIE MONOFÁSICA BT-3 100 EEC (material) | 298.06 |
| CAMBT3EEC0002 | VENTILADOR SERIE MONOFÁSICA BT-3 125 EEC (material) | 302.87 |
| CAMBT3EEC0003 | VENTILADOR SERIE MONOFÁSICA BT-3 150 EEC (material) | 379.79 |
| CAMBT3EEC0004 | VENTILADOR SERIE MONOFÁSICA BT-3 160 EEC (material) | 390.6 |
| CAMBT3EEC0005 | VENTILADOR SERIE MONOFÁSICA BT-3 200 EEC (material) | 403.82 |
| CAMBT3EEC0006 | VENTILADOR SERIE MONOFÁSICA BT-3 250 EEC (material) | 471.13 |
| CAMBT3EEC0007 | VENTILADOR SERIE MONOFÁSICA BT-3 315 EEC (material) | 528.81 |
| CAIEAA0001 | VENTILADOR EAA 15 (material) | 7.68 |
| CAIEAA0002 | VENTILADOR EAA 22 (material) | 7.68 |
| CAIEAA0003 | VENTILADOR EAA 30 (material) | 7.68 |
| CAIEAA0004 | VENTILADOR EAA 45 (material) | 8.11 |
| CAIEAA0005 | VENTILADOR EAA S 22 (material) | 34.72 |
| CAIEAA0006 | VENTILADOR EAA S 30 (material) | 34.72 |
| CAIEAA0007 | VENTILADOR EAA S 45 (material) | 37.97 |
| CAIEAA0008 | VENTILADOR EAA SH 40 (material) | 91.83 |
| CAIBE0001 | VENTILADOR BE 80 (material) | 11.25 |
| CAIBE0002 | VENTILADOR BE 125 (material) | 14.71 |
| CAIBEAS0001 | VENTILADOR BEA S 15 (material) | 20.98 |
| CAIBEAS0002 | VENTILADOR BEA S 30 (material) | 20.98 |
| CAIBEAS0003 | VENTILADOR BEA S 45 (material) | 20.98 |
| CAIBEAS0004 | VENTILADOR BEA S 60 (material) | 20.98 |
| CAIBEAS0005 | VENTILADOR BEA S 75 (material) | 20.98 |
| CAIBEAS0006 | VENTILADOR BEA S 90 (material) | 20.98 |
| CAIBEAS0007 | VENTILADOR BEA S 120 (material) | 39.81 |
| CAIBEAS0008 | VENTILADOR BEA S 150 (material) | 39.81 |
| CAIBEAC0001 | VENTILADOR BEA C 20/75 (material) | 42.19 |
| CAIBEAC0002 | VENTILADOR BEA C 30/90 (material) | 42.19 |
| CAIBEAC0003 | VENTILADOR BEA C 45/105 (material) | 42.19 |
| CAIBEAC0004 | VENTILADOR BEA C 45/120 (material) | 42.19 |
| CAIBEAC0005 | VENTILADOR BEA C 45/135 (material) | 42.19 |
| CAIMGJ0001 | VENTILADOR MGJ 125 (manguito con junta) (material) | 6.38 |
| CAIMGP0001 | VENTILADOR MGP 125 (manguito 3 garras) (material) | 9.19 |
| CAIMGP0002 | VENTILADOR MGP 125/80 (manguito 3 garras con reducción) (material) | 9.19 |
| CAIBIRM0001 | VENTILADOR BIRM 100 (material) | 14.17 |
| CAIBIRM0002 | VENTILADOR BIRM 125 (material) | 17.41 |
| CAIBIRM0003 | VENTILADOR BIRM 160 (material) | 22.07 |
| CAIBIRM0004 | VENTILADOR BIRM 200 (material) | 31.26 |
| CAIBEIRM0001 | VENTILADOR BEIRM 80 (material) | 15.47 |
| CAIBEIRM0002 | VENTILADOR BEIRM 100 (material) | 20.12 |
| CAIBEIRM0003 | VENTILADOR BEIRM 125 (material) | 21.2 |
| CAIBEIRM0004 | VENTILADOR BEIRM 160 (material) | 29.75 |
| CAIBEIRM0005 | VENTILADOR BEIRM 200 (material) | 39.81 |
| CAIBEH0001 | VENTILADOR BEH 5/40 (material) | 102.97 |
| CAIBEH0002 | VENTILADOR BEH 5/45 (material) | 102.97 |
| CAIBEH0003 | VENTILADOR BEH 10/40 (material) | 102.97 |
| CAIBEH0004 | VENTILADOR BEH 14/45 (material) | 102.97 |
| CAIBEH0005 | VENTILADOR BEH 15/100 (material) | 117.58 |
| CAIBEH0006 | VENTILADOR BEH 15/50 (material) | 111.63 |
| CAIBEH0007 | VENTILADOR BEH 15/75 (material) | 115.31 |
| CAIBERM0001 | VENTILADOR BERM 100 (material) | 30.5 |
| CAIBERM0002 | VENTILADOR BERM 125 (material) | 36.67 |
| CAIBERM0003 | VENTILADOR BERM 160 (material) | 45.21 |
| CAIBERM0004 | VENTILADOR BERM 200 (material) | 58.73 |
| CAICFR0001 | VENTILADOR CFR 15-50/30 M3/H D80 (material) | 21.31 |
| CAICFR0002 | VENTILADOR CFR 15-50/30 M3/H D100 (material) | 25.74 |
| CAICFR0003 | VENTILADOR CFR 50-100/60 M3/H D100 (material) | 25.74 |
| CAICFR0004 | VENTILADOR CFR 15-50/30 M3/H D125 (material) | 29.1 |
| CAICFR0005 | VENTILADOR CFR 50-100/60 M3/H D125 (material) | 29.1 |
| CAICFR0006 | VENTILADOR CFR 100-180/120 M3/H D125 (material) | 29.1 |
| CAICFR0007 | VENTILADOR CFR 50-100/90 M3/H D160 (material) | 46.62 |
| CAICFR0008 | VENTILADOR CFR 100-180/150 M3/H D160 (material) | 46.62 |
| CAICFR0009 | VENTILADOR CFR 180-300/210 M3/H D160 (material) | 46.62 |
| CAICFR0010 | VENTILADOR CFR 100-180/180 M3/H D200 (material) | 64.68 |
| CAICFR0011 | VENTILADOR CFR 180-300/300 M3/H D200 (material) | 64.68 |
| CAICFR0012 | VENTILADOR CFR 300-500/350 M3/H D200 (material) | 64.68 |
| CAICFR0013 | VENTILADOR CFR 180-300/300 M3/H D250 (material) | 83.83 |
| CAICFR0014 | VENTILADOR CFR 300-500/500 M3/H D250 (material) | 83.83 |
| CAICFR0015 | VENTILADOR CFR 500-700/600 M3/H D250 (material) | 87.18 |
| CAICOMPRI0001 | VENTILADOR COMPRI-CV M1 82 (material) | 14.17 |
| CAICOMPRI0002 | VENTILADOR COMPRI-CV M1 102 (material) | 14.17 |
| CAICOMPRI0003 | VENTILADOR COMPRI-CV M1 127 (material) | 17.31 |
| CAICOMPRI0004 | VENTILADOR COMPRI-CV M1 152 (material) | 21.42 |
| CAICOMPRI0005 | VENTILADOR COMPRI-CV M1 160 (material) | 22.61 |
| CAICOMPRI0006 | VENTILADOR COMPRI-CV M1 203 (material) | 28.12 |
| CAICOMPRI0007 | VENTILADOR COMPRI-CV M1 254 (material) | 37.53 |
| CAICOMPRI0008 | VENTILADOR COMPRI-CV M1 305 (material) | 46.94 |
| CAICOMPRI0009 | VENTILADOR COMPRI-CV M1 315 (material) | 49.43 |
| CAICOMPRI0010 | VENTILADOR COMPRI-CV M1 356 (material) | 58.63 |
| CAICOMPRI0011 | VENTILADOR COMPRI-CV M1 406 (material) | 72.8 |
| CAICOMPRI0012 | VENTILADOR COMPRI-CV M1 457 (material) | 86.64 |
| CAICOMPRI0013 | VENTILADOR COMPRI-CV M1 508 (material) | 95.51 |
| CAICOMPRI0014 | VENTILADOR COMPRI-CV M1 560 (material) | 116.39 |
| CAICOMBI0001 | VENTILADOR COMBI-CV 82 (material) | 31.69 |
| CAICOMBI0002 | VENTILADOR COMBI-CV 102 (material) | 31.04 |
| CAICOMBI0003 | VENTILADOR COMBI-CV 127 (material) | 36.24 |
| CAICOMBI0004 | VENTILADOR COMBI-CV 152 (material) | 43.16 |
| CAICOMBI0005 | VENTILADOR COMBI-CV 160 (material) | 45.43 |
| CAICOMBI0006 | VENTILADOR COMBI-CV 203 (material) | 57.76 |
| CAICOMBI0007 | VENTILADOR COMBI-CV 254 (material) | 79.39 |
| CAICOMBI0008 | VENTILADOR COMBI-CV 305 (material) | 89.45 |
| CAICOMBI0009 | VENTILADOR COMBI-CV 315 (material) | 100.16 |
| CAICOMBI0010 | VENTILADOR COMBI-CV 356 (material) | 114.55 |
| CAICOMBI0011 | VENTILADOR COMBI-CV 406 (material) | 132.83 |
| CAICOMBI0012 | VENTILADOR COMBI-CV 457 (material) | 162.79 |
| CAICOMBI0013 | VENTILADOR COMBI-CV 508 (material) | 190.05 |
| CAITHERMI0001 | VENTILADOR THERMI-CV 82 (material) | 43.81 |
| CAITHERMI0002 | VENTILADOR THERMI-CV 102 (material) | 43.81 |
| CAITHERMI0003 | VENTILADOR THERMI-CV 127 (material) | 51.49 |
| CAITHERMI0004 | VENTILADOR THERMI-CV 152 (material) | 60.14 |
| CAITHERMI0005 | VENTILADOR THERMI-CV 160 (material) | 61.98 |
| CAITHERMI0006 | VENTILADOR THERMI-CV 203 (material) | 76.04 |
| CAITHERMI0007 | VENTILADOR THERMI-CV 254 (material) | 98.65 |
| CAITHERMI0008 | VENTILADOR THERMI-CV 305 (material) | 115.63 |
| CAITHERMI0009 | VENTILADOR THERMI-CV 315 (material) | 125.58 |
| CAITHERMI0010 | VENTILADOR THERMI-CV 356 (material) | 137.8 |
| CAITHERMI0011 | VENTILADOR THERMI-CV 406 (material) | 167.01 |
| CAITHERMI0012 | VENTILADOR THERMI-CV 457 (material) | 191.46 |
| CAITHERMI0013 | VENTILADOR THERMI-CV 508 (material) | 216.23 |
| CAITHERMI0014 | VENTILADOR THERMI-CV 560 (material) | 249.76 |
| CAIPHONI0001 | VENTILADOR PHONI-CV 82 (material) | 43.81 |
| CAIPHONI0002 | VENTILADOR PHONI-CV 102 (material) | 43.81 |
| CAIPHONI0003 | VENTILADOR PHONI-CV 127 (material) | 51.49 |
| CAIPHONI0004 | VENTILADOR PHONI-CV 152 (material) | 60.14 |
| CAIPHONI0005 | VENTILADOR PHONI-CV 160 (material) | 61.98 |
| CAIPHONI0006 | VENTILADOR PHONI-CV 203 (material) | 76.04 |
| CAIPHONI0007 | VENTILADOR PHONI-CV 254 (material) | 98.65 |
| CAIPHONI0008 | VENTILADOR PHONI-CV 305 (material) | 115.63 |
| CAIPHONI0009 | VENTILADOR PHONI-CV 315 (material) | 125.58 |
| CAIPHONI0010 | VENTILADOR PHONI-CV 356 (material) | 137.8 |
| CAIPHONI0011 | VENTILADOR PHONI-CV 406 (material) | 167.01 |
| CAIPHONI0012 | VENTILADOR PHONI-CV 457 (material) | 191.46 |
| CAIPHONI0013 | VENTILADOR PHONI-CV 508 (material) | 216.23 |
| CAIPHONI0014 | VENTILADOR PHONI-CV 560 (material) | 249.76 |
| CAIMFVC0001 | VENTILADOR MFVC 80 (material) | 23.15 |
| CAIMFVC0002 | VENTILADOR MFVC 100 (material) | 30.07 |
| CAIMFVC0003 | VENTILADOR MFVC 125 (material) | 33.42 |
| CAIMFVC0004 | VENTILADOR MFVC 160 (material) | 45.75 |
| CAIMFVC0005 | VENTILADOR MFVC 200 (material) | 61.76 |
| CAIMFVC0006 | VENTILADOR MFVC 250 (material) | 76.91 |
| CAIMFVC0007 | VENTILADOR MFVC 315 (material) | 99.08 |
| CAIMFVC0008 | VENTILADOR MFVC 355 (material) | 111.63 |
| CAIMFVC0009 | VENTILADOR MFVC 400 (material) | 130.02 |
| CAIMFVC0010 | VENTILADOR MFVC 450 (material) | 187.67 |
| CAIMFVC0011 | VENTILADOR MFVC 500 (material) | 208.76 |
| CAIMFVC0012 | VENTILADOR MFVC 560 (material) | 233.42 |
| CATCTH4ATEX0001 | VENTILADOR SERIE TRIFÁSICA CTH4 315 T4 0,25KW ATEX EXNA (material) | 1127.85 |
| CATCTH4ATEX0002 | VENTILADOR SERIE TRIFÁSICA CTH4 355 T4 0,55KW ATEX EXNA (material) | 1192.43 |
| CATCTH4ATEX0003 | VENTILADOR SERIE TRIFÁSICA CTH4 400 T4 0,75KW ATEX EXNA (material) | 1376.2 |
| CATCTH4ATEX0004 | VENTILADOR SERIE TRIFÁSICA CTH4 450 T4 1,1KW ATEX EXNA (material) | 1633.64 |
| CATCTH4ATEX0005 | VENTILADOR SERIE TRIFÁSICA CTH4 500 T4 1,5KW ATEX EXNA (material) | 2194.92 |
| CATCTH4ATEX0006 | VENTILADOR SERIE TRIFÁSICA CTH4 560 T4 3KW ATEX EXNA (material) | 2421.64 |
| CATCTH4ATEX0007 | VENTILADOR SERIE TRIFÁSICA CTH4 400 T6 0,37KW ATEX EXNA (material) | 1203.25 |
| CATCTH4ATEX0008 | VENTILADOR SERIE TRIFÁSICA CTH4 450 T6 0,37KW ATEX EXNA (material) | 1418.39 |
| CATCTH4ATEX0009 | VENTILADOR SERIE TRIFÁSICA CTH4 500 T6 0,75KW ATEX EXNA (material) | 2187.13 |
| CATCTH4ATEX0010 | VENTILADOR SERIE TRIFÁSICA CTH4 560 T6 0,75KW ATEX EXNA (material) | 2385.18 |
| CATCTH4ATEX0011 | VENTILADOR SERIE TRIFÁSICA CTH4 630 T6 1,5KW ATEX EXNA (material) | 2813.52 |
| CATCTH4ATEX0012 | VENTILADOR SERIE TRIFÁSICA CTH4 710 T6 2,2KW ATEX EXNA (material) | 3384.21 |
| CATCTH4ATEX0013 | VENTILADOR SERIE TRIFÁSICA CTH4 800 T6 4KW ATEX EXNA (material) | 4235.37 |
| CATCTH4ATEX0014 | VENTILADOR SERIE TRIFÁSICA CTH4 315 T4 0,25KW ATEX EXE (material) | 1212.01 |
| CATCTH4ATEX0015 | VENTILADOR SERIE TRIFÁSICA CTH4 355 T4 0,55KW ATEX EXE (material) | 1284.05 |
| CATCTH4ATEX0016 | VENTILADOR SERIE TRIFÁSICA CTH4 400 T4 0,75KW ATEX EXE (material) | 1434.83 |
| CATCTH4ATEX0017 | VENTILADOR SERIE TRIFÁSICA CTH4 450 T4 1,1KW ATEX EXE (material) | 1740.4 |
| CATCTH4ATEX0018 | VENTILADOR SERIE TRIFÁSICA CTH4 500 T4 1,5KW ATEX EXE (material) | 2318.88 |
| CATCTH4ATEX0019 | VENTILADOR SERIE TRIFÁSICA CTH4 560 T4 3KW ATEX EXE (material) | 2627.91 |
| CATCTH4ATEX0020 | VENTILADOR SERIE TRIFÁSICA CTH4 400 T6 0,37KW ATEX EXE (material) | 1331.75 |
| CATCTH4ATEX0021 | VENTILADOR SERIE TRIFÁSICA CTH4 450 T6 0,37KW ATEX EXE (material) | 1547 |
| CATCTH4ATEX0022 | VENTILADOR SERIE TRIFÁSICA CTH4 500 T6 0,75KW ATEX EXE (material) | 2293.89 |
| CATCTH4ATEX0023 | VENTILADOR SERIE TRIFÁSICA CTH4 560 T6 0,75KW ATEX EXE (material) | 2491.94 |
| CATCTH4ATEX0024 | VENTILADOR SERIE TRIFÁSICA CTH4 630 T6 1,5KW ATEX EXE (material) | 3202.92 |
| CATCTH4ATEX0025 | VENTILADOR SERIE TRIFÁSICA CTH4 710 T6 2,2KW ATEX EXE (material) | 3981.29 |
| CATCTH4ATEX0026 | VENTILADOR SERIE TRIFÁSICA CTH4 800 T6 4KW ATEX EXE (material) | 5209.74 |
| CATCTH4ATEX0027 | VENTILADOR SERIE TRIFÁSICA CTH4 315 T4 0,25KW ATEX EXD (material) | 1541.05 |
| CATCTH4ATEX0028 | VENTILADOR SERIE TRIFÁSICA CTH4 355 T4 0,55KW ATEX EXD (material) | 1534.56 |
| CATCTH4ATEX0029 | VENTILADOR SERIE TRIFÁSICA CTH4 400 T4 0,75KW ATEX EXD (material) | 1751.11 |
| CATCTH4ATEX0030 | VENTILADOR SERIE TRIFÁSICA CTH4 450 T4 1,1KW ATEX EXD (material) | 1955.33 |
| CATCTH4ATEX0031 | VENTILADOR SERIE TRIFÁSICA CTH4 500 T4 1,5KW ATEX EXD (material) | 2624.77 |
| CATCTH4ATEX0032 | VENTILADOR SERIE TRIFÁSICA CTH4 560 T4 3KW ATEX EXD (material) | 3172.85 |
| CATCTH4ATEX0033 | VENTILADOR SERIE TRIFÁSICA CTH4 400 T6 0,37KW ATEX EXD (material) | 1576.42 |
| CATCTH4ATEX0034 | VENTILADOR SERIE TRIFÁSICA CTH4 450 T6 0,37KW ATEX EXD (material) | 1791.67 |
| CATCTH4ATEX0035 | VENTILADOR SERIE TRIFÁSICA CTH4 500 T6 0,75KW ATEX EXD (material) | 2435.81 |
| CATCTH4ATEX0036 | VENTILADOR SERIE TRIFÁSICA CTH4 560 T6 0,75KW ATEX EXD (material) | 2633.97 |
| CATCTH4ATEX0037 | VENTILADOR SERIE TRIFÁSICA CTH4 630 T6 1,5KW ATEX EXD (material) | 3386.7 |
| CATCTH4ATEX0038 | VENTILADOR SERIE TRIFÁSICA CTH4 710 T6 2,2KW ATEX EXD (material) | 4017.2 |
| CATCTH4ATEX0039 | VENTILADOR SERIE TRIFÁSICA CTH4 800 T6 4KW ATEX EXD (material) | 5324.72 |
| CATCTH3AATEX0001 | VENTILADOR SERIE TRIFÁSICA CTH3-A 225 T4 0,12kW ATEX EXNA (material) | 869.55 |
| CATCTH3AATEX0002 | VENTILADOR SERIE TRIFÁSICA CTH3-A 250 T4 0,12kW ATEX EXNA (material) | 875.83 |
| CATCTH3AATEX0003 | VENTILADOR SERIE TRIFÁSICA CTH3-A 280 T4 0,12kW ATEX EXNA (material) | 888.48 |
| CATCTH3AATEX0004 | VENTILADOR SERIE TRIFÁSICA CTH3-A 315 T4 0,25KW ATEX EXNA (material) | 1013.85 |
| CATCTH3AATEX0005 | VENTILADOR SERIE TRIFÁSICA CTH3-A 355 T4 0,55KW ATEX EXNA (material) | 1074.74 |
| CATCTH3AATEX0006 | VENTILADOR SERIE TRIFÁSICA CTH3-A 400 T4 0,75KW ATEX EXNA (material) | 1218.17 |
| CATCTH3AATEX0007 | VENTILADOR SERIE TRIFÁSICA CTH3-A 450 T4 1,1KW ATEX EXNA (material) | 1445.11 |
| CATCTH3AATEX0008 | VENTILADOR SERIE TRIFÁSICA CTH3-A 500 T4 1,5KW ATEX EXNA (material) | 1935.21 |
| CATCTH3AATEX0009 | VENTILADOR SERIE TRIFÁSICA CTH3-A 560 T4 3KW ATEX EXNA (material) | 2133.48 |
| CATCTH3AATEX0010 | VENTILADOR SERIE TRIFÁSICA CTH3-A 400 T6 0,37KW ATEX EXNA (material) | 1039.59 |
| CATCTH3AATEX0011 | VENTILADOR SERIE TRIFÁSICA CTH3-A 450 T6 0,37KW ATEX EXNA (material) | 1226.07 |
| CATCTH3AATEX0012 | VENTILADOR SERIE TRIFÁSICA CTH3-A 500 T6 0,75KW ATEX EXNA (material) | 1889.35 |
| CATCTH3AATEX0013 | VENTILADOR SERIE TRIFÁSICA CTH3-A 560 T6 0,75KW ATEX EXNA (material) | 2057.65 |
| CATCTH3AATEX0014 | VENTILADOR SERIE TRIFÁSICA CTH3-A 630 T6 1,5KW ATEX EXNA (material) | 2408.87 |
| CATCTH3AATEX0015 | VENTILADOR SERIE TRIFÁSICA CTH3-A 710 T6 2,2KW ATEX EXNA (material) | 2898.43 |
| CATCTH3AATEX0016 | VENTILADOR SERIE TRIFÁSICA CTH3-A 800 T6 4KW ATEX EXNA (material) | 3642.08 |
| CATCTH3AATEX0017 | VENTILADOR SERIE TRIFÁSICA CTH3-A 225 T4 0,12kW ATEX EXE (material) | 960.84 |
| CATCTH3AATEX0018 | VENTILADOR SERIE TRIFÁSICA CTH3-A 250 T4 0,12kW ATEX EXE (material) | 967.12 |
| CATCTH3AATEX0019 | VENTILADOR SERIE TRIFÁSICA CTH3-A 280 T4 0,12kW ATEX EXE (material) | 979.88 |
| CATCTH3AATEX0020 | VENTILADOR SERIE TRIFÁSICA CTH3-A 315 T4 0,25KW ATEX EXE (material) | 1098 |
| CATCTH3AATEX0021 | VENTILADOR SERIE TRIFÁSICA CTH3-A 355 T4 0,55KW ATEX EXE (material) | 1166.47 |
| CATCTH3AATEX0022 | VENTILADOR SERIE TRIFÁSICA CTH3-A 400 T4 0,75KW ATEX EXE (material) | 1276.8 |
| CATCTH3AATEX0023 | VENTILADOR SERIE TRIFÁSICA CTH3-A 450 T4 1,1KW ATEX EXE (material) | 1551.76 |
| CATCTH3AATEX0024 | VENTILADOR SERIE TRIFÁSICA CTH3-A 500 T4 1,5KW ATEX EXE (material) | 2059.17 |
| CATCTH3AATEX0025 | VENTILADOR SERIE TRIFÁSICA CTH3-A 560 T4 3KW ATEX EXE (material) | 2339.75 |
| CATCTH3AATEX0026 | VENTILADOR SERIE TRIFÁSICA CTH3-A 400 T6 0,37KW ATEX EXE (material) | 1168.2 |
| CATCTH3AATEX0027 | VENTILADOR SERIE TRIFÁSICA CTH3-A 450 T6 0,37KW ATEX EXE (material) | 1354.57 |
| CATCTH3AATEX0028 | VENTILADOR SERIE TRIFÁSICA CTH3-A 500 T6 0,75KW ATEX EXE (material) | 1996.11 |
| CATCTH3AATEX0029 | VENTILADOR SERIE TRIFÁSICA CTH3-A 560 T6 0,75KW ATEX EXE (material) | 2164.42 |
| CATCTH3AATEX0030 | VENTILADOR SERIE TRIFÁSICA CTH3-A 630 T6 1,5KW ATEX EXE (material) | 2798.16 |
| CATCTH3AATEX0031 | VENTILADOR SERIE TRIFÁSICA CTH3-A 710 T6 2,2KW ATEX EXE (material) | 3495.51 |
| CATCTH3AATEX0032 | VENTILADOR SERIE TRIFÁSICA CTH3-A 800 T6 4KW ATEX EXE (material) | 4616.45 |
| CATCTH3AATEX0033 | VENTILADOR SERIE TRIFÁSICA CTH3-A 225 T4 0,12kW ATEX EXD (material) | 1288.81 |
| CATCTH3AATEX0034 | VENTILADOR SERIE TRIFÁSICA CTH3-A 250 T4 0,12kW ATEX EXD (material) | 1295.08 |
| CATCTH3AATEX0035 | VENTILADOR SERIE TRIFÁSICA CTH3-A 280 T4 0,12kW ATEX EXD (material) | 1307.74 |
| CATCTH3AATEX0036 | VENTILADOR SERIE TRIFÁSICA CTH3-A 315 T4 0,25KW ATEX EXD (material) | 1427.04 |
| CATCTH3AATEX0037 | VENTILADOR SERIE TRIFÁSICA CTH3-A 355 T4 0,55KW ATEX EXD (material) | 1416.98 |
| CATCTH3AATEX0038 | VENTILADOR SERIE TRIFÁSICA CTH3-A 400 T4 0,75KW ATEX EXD (material) | 1593.08 |
| CATCTH3AATEX0039 | VENTILADOR SERIE TRIFÁSICA CTH3-A 450 T4 1,1KW ATEX EXD (material) | 1766.69 |
| CATCTH3AATEX0040 | VENTILADOR SERIE TRIFÁSICA CTH3-A 500 T4 1,5KW ATEX EXD (material) | 2365.06 |
| CATCTH3AATEX0041 | VENTILADOR SERIE TRIFÁSICA CTH3-A 560 T4 3KW ATEX EXD (material) | 2884.7 |
| CATCTH3AATEX0042 | VENTILADOR SERIE TRIFÁSICA CTH3-A 400 T6 0,37KW ATEX EXD (material) | 1412.76 |
| CATCTH3AATEX0043 | VENTILADOR SERIE TRIFÁSICA CTH3-A 450 T6 0,37KW ATEX EXD (material) | 1599.24 |
| CATCTH3AATEX0044 | VENTILADOR SERIE TRIFÁSICA CTH3-A 500 T6 0,75KW ATEX EXD (material) | 2138.02 |
| CATCTH3AATEX0045 | VENTILADOR SERIE TRIFÁSICA CTH3-A 560 T6 0,75KW ATEX EXD (material) | 2306.44 |
| CATCTH3AATEX0046 | VENTILADOR SERIE TRIFÁSICA CTH3-A 630 T6 1,5KW ATEX EXD (material) | 2981.94 |
| CATCTH3AATEX0047 | VENTILADOR SERIE TRIFÁSICA CTH3-A 710 T6 2,2KW ATEX EXD (material) | 3531.43 |
| CATCTH3AATEX0048 | VENTILADOR SERIE TRIFÁSICA CTH3-A 800 T6 4KW ATEX EXD (material) | 4731.43 |
| CATCTH3ATEX0001 | VENTILADOR SERIE TRIFÁSICA CTH3 225 T4 0,12kW ATEX EXNA (material) | 848.89 |
| CATCTH3ATEX0002 | VENTILADOR SERIE TRIFÁSICA CTH3 250 T4 0,12kW ATEX EXNA (material) | 854.95 |
| CATCTH3ATEX0003 | VENTILADOR SERIE TRIFÁSICA CTH3 280 T4 0,12kW ATEX EXNA (material) | 867.17 |
| CATCTH3ATEX0004 | VENTILADOR SERIE TRIFÁSICA CTH3 315 T4 0,25KW ATEX EXNA (material) | 989.94 |
| CATCTH3ATEX0005 | VENTILADOR SERIE TRIFÁSICA CTH3 355 T4 0,55KW ATEX EXNA (material) | 1051.7 |
| CATCTH3ATEX0006 | VENTILADOR SERIE TRIFÁSICA CTH3 400 T4 0,75KW ATEX EXNA (material) | 1192.65 |
| CATCTH3ATEX0007 | VENTILADOR SERIE TRIFÁSICA CTH3 450 T4 1,1KW ATEX EXNA (material) | 1414.39 |
| CATCTH3ATEX0008 | VENTILADOR SERIE TRIFÁSICA CTH3 500 T4 1,5KW ATEX EXNA (material) | 1889.67 |
| CATCTH3ATEX0009 | VENTILADOR SERIE TRIFÁSICA CTH3 560 T4 3KW ATEX EXNA (material) | 2088.16 |
| CATCTH3ATEX0010 | VENTILADOR SERIE TRIFÁSICA CTH3 400 T6 0,37KW ATEX EXNA (material) | 1018.82 |
| CATCTH3ATEX0011 | VENTILADOR SERIE TRIFÁSICA CTH3 450 T6 0,37KW ATEX EXNA (material) | 1198.92 |
| CATCTH3ATEX0012 | VENTILADOR SERIE TRIFÁSICA CTH3 500 T6 0,75KW ATEX EXNA (material) | 1845.11 |
| CATCTH3ATEX0013 | VENTILADOR SERIE TRIFÁSICA CTH3 560 T6 0,75KW ATEX EXNA (material) | 2007.79 |
| CATCTH3ATEX0014 | VENTILADOR SERIE TRIFÁSICA CTH3 630 T6 1,5KW ATEX EXNA (material) | 2357.28 |
| CATCTH3ATEX0015 | VENTILADOR SERIE TRIFÁSICA CTH3 710 T6 2,2KW ATEX EXNA (material) | 2839.05 |
| CATCTH3ATEX0016 | VENTILADOR SERIE TRIFÁSICA CTH3 800 T6 4KW ATEX EXNA (material) | 3579.78 |
| CATCTH3ATEX0017 | VENTILADOR SERIE TRIFÁSICA CTH3 225 T4 0,12kW ATEX EXE (material) | 940.29 |
| CATCTH3ATEX0018 | VENTILADOR SERIE TRIFÁSICA CTH3 250 T4 0,12kW ATEX EXE (material) | 946.35 |
| CATCTH3ATEX0019 | VENTILADOR SERIE TRIFÁSICA CTH3 280 T4 0,12kW ATEX EXE (material) | 958.57 |
| CATCTH3ATEX0020 | VENTILADOR SERIE TRIFÁSICA CTH3 315 T4 0,25KW ATEX EXE (material) | 1074.2 |
| CATCTH3ATEX0021 | VENTILADOR SERIE TRIFÁSICA CTH3 355 T4 0,55KW ATEX EXE (material) | 1143.43 |
| CATCTH3ATEX0022 | VENTILADOR SERIE TRIFÁSICA CTH3 400 T4 0,75KW ATEX EXE (material) | 1251.27 |
| CATCTH3ATEX0023 | VENTILADOR SERIE TRIFÁSICA CTH3 450 T4 1,1KW ATEX EXE (material) | 1521.04 |
| CATCTH3ATEX0024 | VENTILADOR SERIE TRIFÁSICA CTH3 500 T4 1,5KW ATEX EXE (material) | 2013.63 |
| CATCTH3ATEX0025 | VENTILADOR SERIE TRIFÁSICA CTH3 560 T4 3KW ATEX EXE (material) | 2294.43 |
| CATCTH3ATEX0026 | VENTILADOR SERIE TRIFÁSICA CTH3 400 T6 0,37KW ATEX EXE (material) | 1147.43 |
| CATCTH3ATEX0027 | VENTILADOR SERIE TRIFÁSICA CTH3 450 T6 0,37KW ATEX EXE (material) | 1327.53 |
| CATCTH3ATEX0028 | VENTILADOR SERIE TRIFÁSICA CTH3 500 T6 0,75KW ATEX EXE (material) | 1951.87 |
| CATCTH3ATEX0029 | VENTILADOR SERIE TRIFÁSICA CTH3 560 T6 0,75KW ATEX EXE (material) | 2114.55 |
| CATCTH3ATEX0030 | VENTILADOR SERIE TRIFÁSICA CTH3 630 T6 1,5KW ATEX EXE (material) | 2746.68 |
| CATCTH3ATEX0031 | VENTILADOR SERIE TRIFÁSICA CTH3 710 T6 2,2KW ATEX EXE (material) | 3436.13 |
| CATCTH3ATEX0032 | VENTILADOR SERIE TRIFÁSICA CTH3 800 T6 4KW ATEX EXE (material) | 4554.14 |
| CATCTH3ATEX0033 | VENTILADOR SERIE TRIFÁSICA CTH3 225 T4 0,12kW ATEX EXD (material) | 1268.15 |
| CATCTH3ATEX0034 | VENTILADOR SERIE TRIFÁSICA CTH3 250 T4 0,12kW ATEX EXD (material) | 1274.2 |
| CATCTH3ATEX0035 | VENTILADOR SERIE TRIFÁSICA CTH3 280 T4 0,12kW ATEX EXD (material) | 1286.43 |
| CATCTH3ATEX0036 | VENTILADOR SERIE TRIFÁSICA CTH3 315 T4 0,25KW ATEX EXD (material) | 1403.25 |
| CATCTH3ATEX0037 | VENTILADOR SERIE TRIFÁSICA CTH3 355 T4 0,55KW ATEX EXD (material) | 1393.94 |
| CATCTH3ATEX0038 | VENTILADOR SERIE TRIFÁSICA CTH3 400 T4 0,75KW ATEX EXD (material) | 1567.55 |
| CATCTH3ATEX0039 | VENTILADOR SERIE TRIFÁSICA CTH3 450 T4 1,1KW ATEX EXD (material) | 1735.97 |
| CATCTH3ATEX0040 | VENTILADOR SERIE TRIFÁSICA CTH3 500 T4 1,5KW ATEX EXD (material) | 2319.53 |
| CATCTH3ATEX0041 | VENTILADOR SERIE TRIFÁSICA CTH3 560 T4 3KW ATEX EXD (material) | 2839.38 |
| CATCTH3ATEX0042 | VENTILADOR SERIE TRIFÁSICA CTH3 400 T6 0,37KW ATEX EXD (material) | 1392 |
| CATCTH3ATEX0043 | VENTILADOR SERIE TRIFÁSICA CTH3 450 T6 0,37KW ATEX EXD (material) | 1572.2 |
| CATCTH3ATEX0044 | VENTILADOR SERIE TRIFÁSICA CTH3 500 T6 0,75KW ATEX EXD (material) | 2093.89 |
| CATCTH3ATEX0045 | VENTILADOR SERIE TRIFÁSICA CTH3 560 T6 0,75KW ATEX EXD (material) | 2256.46 |
| CATCTH3ATEX0046 | VENTILADOR SERIE TRIFÁSICA CTH3 630 T6 1,5KW ATEX EXD (material) | 2930.45 |
| CATCTH3ATEX0047 | VENTILADOR SERIE TRIFÁSICA CTH3 710 T6 2,2KW ATEX EXD (material) | 3471.93 |
| CATCTH3ATEX0048 | VENTILADOR SERIE TRIFÁSICA CTH3 800 T6 4KW ATEX EXD (material) | 4669.01 |
| CATPREXTURATEX0001 | VENTILADOR SERIE TRIFÁSICA PREXTUR 313 T2 1,5kW ATEX EXE (material) | 1771.99 |
| CATPREXTURATEX0002 | VENTILADOR SERIE TRIFÁSICA PREXTUR 314 T2 1,5kW ATEX EXE (material) | 1778.15 |
| CATPREXTURATEX0003 | VENTILADOR SERIE TRIFÁSICA PREXTUR 353 T2 2,2kW ATEX EXE (material) | 1974.04 |
| CATPREXTURATEX0004 | VENTILADOR SERIE TRIFÁSICA PREXTUR 354 T2 3kW ATEX EXE (material) | 2187.24 |
| CATPREXTURATEX0005 | VENTILADOR SERIE TRIFÁSICA PREXTUR 403 T2 4kW ATEX EXE (material) | 2894.76 |
| CATPREXTURATEX0006 | VENTILADOR SERIE TRIFÁSICA PREXTUR 404 T2 5,5kW ATEX EXE (material) | 3372.31 |
| CATPREXTURATEX0007 | VENTILADOR SERIE TRIFÁSICA PREXTUR 313 T4 0,37kW ATEX EXE (material) | 1421.09 |
| CATPREXTURATEX0008 | VENTILADOR SERIE TRIFÁSICA PREXTUR 314 T4 0,37kW ATEX EXE (material) | 1427.37 |
| CATPREXTURATEX0009 | VENTILADOR SERIE TRIFÁSICA PREXTUR 353 T4 0,37kW ATEX EXE (material) | 1539 |
| CATPREXTURATEX0010 | VENTILADOR SERIE TRIFÁSICA PREXTUR 354 T4 0,37kW ATEX EXE (material) | 1546.13 |
| CATPREXTURATEX0011 | VENTILADOR SERIE TRIFÁSICA PREXTUR 403 T4 0,55kW ATEX EXE (material) | 1808.11 |
| CATPREXTURATEX0012 | VENTILADOR SERIE TRIFÁSICA PREXTUR 404 T4 0,55kW ATEX EXE (material) | 1816.66 |
| CATPREXTURATEX0013 | VENTILADOR SERIE TRIFÁSICA PREXTUR 453 T4 1,1kW ATEX EXE (material) | 2087.29 |
| CATPREXTURATEX0014 | VENTILADOR SERIE TRIFÁSICA PREXTUR 454 T4 1,1kW ATEX EXE (material) | 2097.14 |
| CATPREXTURATEX0015 | VENTILADOR SERIE TRIFÁSICA PREXTUR 503 T4 1,5kW ATEX EXE (material) | 2376.75 |
| CATPREXTURATEX0016 | VENTILADOR SERIE TRIFÁSICA PREXTUR 504 T4 2,2kW ATEX EXE (material) | 2609.09 |
| CATPREXTURATEX0017 | VENTILADOR SERIE TRIFÁSICA PREXTUR 563 T4 3kW ATEX EXE (material) | 2981.94 |
| CATPREXTURATEX0018 | VENTILADOR SERIE TRIFÁSICA PREXTUR 564 T4 3kW ATEX EXE (material) | 2981.94 |
| CATPREXTURATEX0019 | VENTILADOR SERIE TRIFÁSICA PREXTUR 633 T4 5,5kW ATEX EXE (material) | 4426.29 |
| CATPREXTURATEX0020 | VENTILADOR SERIE TRIFÁSICA PREXTUR 634 T4 5,5kW ATEX EXE (material) | 4709.47 |
| CATPREXTURATEX0021 | VENTILADOR SERIE TRIFÁSICA PREXTUR 713 T4 11kW ATEX EXE (material) | 6154.36 |
| CATPREXTURATEX0022 | VENTILADOR SERIE TRIFÁSICA PREXTUR 714 T4 11kW ATEX EXE (material) | 6446.52 |
| CATPREXTURATEX0023 | VENTILADOR SERIE TRIFÁSICA PREXTUR 803 T4 18,5kW ATEX EXE (material) | 10186.6 |
| CATPREXTURATEX0024 | VENTILADOR SERIE TRIFÁSICA PREXTUR 804 T4 18,5kW ATEX EXE (material) | 10212.99 |
| CATPREXTURATEX0025 | VENTILADOR SERIE TRIFÁSICA PREXTUR 313 T2 1,5kW ATEX EXD (material) | 1879.94 |
| CATPREXTURATEX0026 | VENTILADOR SERIE TRIFÁSICA PREXTUR 314 T2 1,5kW ATEX EXD (material) | 1886.1 |
| CATPREXTURATEX0027 | VENTILADOR SERIE TRIFÁSICA PREXTUR 353 T2 2,2kW ATEX EXD (material) | 2159.87 |
| CATPREXTURATEX0028 | VENTILADOR SERIE TRIFÁSICA PREXTUR 354 T2 3kW ATEX EXD (material) | 2510.01 |
| CATPREXTURATEX0029 | VENTILADOR SERIE TRIFÁSICA PREXTUR 403 T2 4kW ATEX EXD (material) | 3050.84 |
| CATPREXTURATEX0030 | VENTILADOR SERIE TRIFÁSICA PREXTUR 404 T2 5,5kW ATEX EXD (material) | 4018.93 |
| CATPREXTURATEX0031 | VENTILADOR SERIE TRIFÁSICA PREXTUR 313 T4 0,37kW ATEX EXD (material) | 1656.79 |
| CATPREXTURATEX0032 | VENTILADOR SERIE TRIFÁSICA PREXTUR 314 T4 0,37kW ATEX EXD (material) | 1662.95 |
| CATPREXTURATEX0033 | VENTILADOR SERIE TRIFÁSICA PREXTUR 353 T4 0,37kW ATEX EXD (material) | 1774.58 |
| CATPREXTURATEX0034 | VENTILADOR SERIE TRIFÁSICA PREXTUR 354 T4 0,37kW ATEX EXD (material) | 1781.72 |
| CATPREXTURATEX0035 | VENTILADOR SERIE TRIFÁSICA PREXTUR 403 T4 0,55kW ATEX EXD (material) | 2027.37 |
| CATPREXTURATEX0036 | VENTILADOR SERIE TRIFÁSICA PREXTUR 404 T4 0,55kW ATEX EXD (material) | 2035.91 |
| CATPREXTURATEX0037 | VENTILADOR SERIE TRIFÁSICA PREXTUR 453 T4 1,1kW ATEX EXD (material) | 2275.39 |
| CATPREXTURATEX0038 | VENTILADOR SERIE TRIFÁSICA PREXTUR 454 T4 1,1kW ATEX EXD (material) | 2285.13 |
| CATPREXTURATEX0039 | VENTILADOR SERIE TRIFÁSICA PREXTUR 503 T4 1,5kW ATEX EXD (material) | 2644.35 |
| CATPREXTURATEX0040 | VENTILADOR SERIE TRIFÁSICA PREXTUR 504 T4 2,2kW ATEX EXD (material) | 3019.58 |
| CATPREXTURATEX0041 | VENTILADOR SERIE TRIFÁSICA PREXTUR 563 T4 3kW ATEX EXD (material) | 3481.45 |
| CATPREXTURATEX0042 | VENTILADOR SERIE TRIFÁSICA PREXTUR 564 T4 3kW ATEX EXD (material) | 3481.45 |
| CATPREXTURATEX0043 | VENTILADOR SERIE TRIFÁSICA PREXTUR 633 T4 5,5kW ATEX EXD (material) | 4843.38 |
| CATPREXTURATEX0044 | VENTILADOR SERIE TRIFÁSICA PREXTUR 634 T4 5,5kW ATEX EXD (material) | 5126.56 |
| CATPREXTURATEX0045 | VENTILADOR SERIE TRIFÁSICA PREXTUR 713 T4 9,2kW ATEX EXD (material) | 6357.71 |
| CATPREXTURATEX0046 | VENTILADOR SERIE TRIFÁSICA PREXTUR 714 T4 11kW ATEX EXD (material) | 7572.53 |
| CATPREXTURATEX0047 | VENTILADOR SERIE TRIFÁSICA PREXTUR 803 T4 18,5kW ATEX EXD (material) | 10385.62 |
| CATPREXTURATEX0048 | VENTILADOR SERIE TRIFÁSICA PREXTUR 804 T4 18,5kW ATEX EXD (material) | 10412.02 |
| CATPRESTURATEX0001 | VENTILADOR SERIE TRIFÁSICA PRESTUR 311 T2 1,1kW ATEX EXE (material) | 1569.17 |
| CATPRESTURATEX0002 | VENTILADOR SERIE TRIFÁSICA PRESTUR 312 T2 1,1kW ATEX EXE (material) | 1575.34 |
| CATPRESTURATEX0003 | VENTILADOR SERIE TRIFÁSICA PRESTUR 351 T2 2,2kW ATEX EXE (material) | 1958.47 |
| CATPRESTURATEX0004 | VENTILADOR SERIE TRIFÁSICA PRESTUR 352 T2 2,2kW ATEX EXE (material) | 1966.25 |
| CATPRESTURATEX0005 | VENTILADOR SERIE TRIFÁSICA PRESTUR 401 T2 3kW ATEX EXE (material) | 2375.56 |
| CATPRESTURATEX0006 | VENTILADOR SERIE TRIFÁSICA PRESTUR 402 T2 4kW ATEX EXE (material) | 2885.56 |
| CATPRESTURATEX0007 | VENTILADOR SERIE TRIFÁSICA PRESTUR 311 T4 0,37kW ATEX EXE (material) | 1408.76 |
| CATPRESTURATEX0008 | VENTILADOR SERIE TRIFÁSICA PRESTUR 312 T4 0,37kW ATEX EXE (material) | 1414.93 |
| CATPRESTURATEX0009 | VENTILADOR SERIE TRIFÁSICA PRESTUR 351 T4 0,37kW ATEX EXE (material) | 1524.61 |
| CATPRESTURATEX0010 | VENTILADOR SERIE TRIFÁSICA PRESTUR 352 T4 0,37kW ATEX EXE (material) | 1531.75 |
| CATPRESTURATEX0011 | VENTILADOR SERIE TRIFÁSICA PRESTUR 401 T4 0,55kW ATEX EXE (material) | 1791.13 |
| CATPRESTURATEX0012 | VENTILADOR SERIE TRIFÁSICA PRESTUR 402 T4 0,55kW ATEX EXE (material) | 1799.68 |
| CATPRESTURATEX0013 | VENTILADOR SERIE TRIFÁSICA PRESTUR 451 T4 0,75kW ATEX EXE (material) | 1961.28 |
| CATPRESTURATEX0014 | VENTILADOR SERIE TRIFÁSICA PRESTUR 452 T4 1,1kW ATEX EXE (material) | 2077.45 |
| CATPRESTURATEX0015 | VENTILADOR SERIE TRIFÁSICA PRESTUR 501 T4 1,5kW ATEX EXE (material) | 2376.75 |
| CATPRESTURATEX0016 | VENTILADOR SERIE TRIFÁSICA PRESTUR 502 T4 1,5kW ATEX EXE (material) | 2376.75 |
| CATPRESTURATEX0017 | VENTILADOR SERIE TRIFÁSICA PRESTUR 561 T4 2,2kW ATEX EXE (material) | 2920.5 |
| CATPRESTURATEX0018 | VENTILADOR SERIE TRIFÁSICA PRESTUR 562 T4 3kW ATEX EXE (material) | 2981.94 |
| CATPRESTURATEX0019 | VENTILADOR SERIE TRIFÁSICA PRESTUR 631 T4 4kW ATEX EXE (material) | 3699.08 |
| CATPRESTURATEX0020 | VENTILADOR SERIE TRIFÁSICA PRESTUR 632 T4 5,5kW ATEX EXE (material) | 4408.98 |
| CATPRESTURATEX0021 | VENTILADOR SERIE TRIFÁSICA PRESTUR 711 T4 7,5kW ATEX EXE (material) | 4889.78 |
| CATPRESTURATEX0022 | VENTILADOR SERIE TRIFÁSICA PRESTUR 712 T4 11kW ATEX EXE (material) | 6133.81 |
| CATPRESTURATEX0023 | VENTILADOR SERIE TRIFÁSICA PRESTUR 801 T4 15kW ATEX EXE (material) | 7664.8 |
| CATPRESTURATEX0024 | VENTILADOR SERIE TRIFÁSICA PRESTUR 802 T4 15kW ATEX EXE (material) | 7691.08 |
| CATPRESTURATEX0025 | VENTILADOR SERIE TRIFÁSICA PRESTUR 311 T2 1,1kW ATEX EXD (material) | 1766.25 |
| CATPRESTURATEX0026 | VENTILADOR SERIE TRIFÁSICA PRESTUR 312 T2 1,1kW ATEX EXD (material) | 1772.42 |
| CATPRESTURATEX0027 | VENTILADOR SERIE TRIFÁSICA PRESTUR 351 T2 2,2kW ATEX EXD (material) | 2144.3 |
| CATPRESTURATEX0028 | VENTILADOR SERIE TRIFÁSICA PRESTUR 352 T2 2,2kW ATEX EXD (material) | 2152.08 |
| CATPRESTURATEX0029 | VENTILADOR SERIE TRIFÁSICA PRESTUR 401 T2 3kW ATEX EXD (material) | 2698.33 |
| CATPRESTURATEX0030 | VENTILADOR SERIE TRIFÁSICA PRESTUR 402 T2 4kW ATEX EXD (material) | 3041.65 |
| CATPRESTURATEX0031 | VENTILADOR SERIE TRIFÁSICA PRESTUR 311 T4 0,37kW ATEX EXD (material) | 1644.35 |
| CATPRESTURATEX0032 | VENTILADOR SERIE TRIFÁSICA PRESTUR 312 T4 0,37kW ATEX EXD (material) | 1650.62 |
| CATPRESTURATEX0033 | VENTILADOR SERIE TRIFÁSICA PRESTUR 351 T4 0,37kW ATEX EXD (material) | 1760.3 |
| CATPRESTURATEX0034 | VENTILADOR SERIE TRIFÁSICA PRESTUR 352 T4 0,37kW ATEX EXD (material) | 1767.44 |
| CATPRESTURATEX0035 | VENTILADOR SERIE TRIFÁSICA PRESTUR 401 T4 0,55kW ATEX EXD (material) | 2010.39 |
| CATPRESTURATEX0036 | VENTILADOR SERIE TRIFÁSICA PRESTUR 402 T4 0,55kW ATEX EXD (material) | 2018.93 |
| CATPRESTURATEX0037 | VENTILADOR SERIE TRIFÁSICA PRESTUR 451 T4 0,75kW ATEX EXD (material) | 2237.97 |
| CATPRESTURATEX0038 | VENTILADOR SERIE TRIFÁSICA PRESTUR 452 T4 1,1kW ATEX EXD (material) | 2265.55 |
| CATPRESTURATEX0039 | VENTILADOR SERIE TRIFÁSICA PRESTUR 501 T4 1,5kW ATEX EXD (material) | 2644.35 |
| CATPRESTURATEX0040 | VENTILADOR SERIE TRIFÁSICA PRESTUR 502 T4 1,5kW ATEX EXD (material) | 2644.35 |
| CATPRESTURATEX0041 | VENTILADOR SERIE TRIFÁSICA PRESTUR 561 T4 2,2kW ATEX EXD (material) | 3330.88 |
| CATPRESTURATEX0042 | VENTILADOR SERIE TRIFÁSICA PRESTUR 562 T4 3kW ATEX EXD (material) | 3481.45 |
| CATPRESTURATEX0043 | VENTILADOR SERIE TRIFÁSICA PRESTUR 631 T4 4kW ATEX EXD (material) | 4310.33 |
| CATPRESTURATEX0044 | VENTILADOR SERIE TRIFÁSICA PRESTUR 632 T4 5,5kW ATEX EXD (material) | 4826.07 |
| CATPRESTURATEX0045 | VENTILADOR SERIE TRIFÁSICA PRESTUR 711 T4 7,5kW ATEX EXD (material) | 5534.56 |
| CATPRESTURATEX0046 | VENTILADOR SERIE TRIFÁSICA PRESTUR 712 T4 9,2kW ATEX EXD (material) | 6337.05 |
| CATPRESTURATEX0047 | VENTILADOR SERIE TRIFÁSICA PRESTUR 801 T4 15kW ATEX EXD (material) | 8692.49 |
| CATPRESTURATEX0048 | VENTILADOR SERIE TRIFÁSICA PRESTUR 802 T4 15kW ATEX EXD (material) | 8718.77 |
| CATNIMAXATEX0001 | VENTILADOR SERIE TRIFÁSICA NIMAX 313 T2 1,5kW ATEX EXE (material) | 1585.29 |
| CATNIMAXATEX0002 | VENTILADOR SERIE TRIFÁSICA NIMAX 314 T2 1,5kW ATEX EXE (material) | 1592 |
| CATNIMAXATEX0003 | VENTILADOR SERIE TRIFÁSICA NIMAX 353 T2 2,2kW ATEX EXE (material) | 1984.97 |
| CATNIMAXATEX0004 | VENTILADOR SERIE TRIFÁSICA NIMAX 354 T2 3kW ATEX EXE (material) | 2196.65 |
| CATNIMAXATEX0005 | VENTILADOR SERIE TRIFÁSICA NIMAX 403 T2 4kW ATEX EXE (material) | 2882.97 |
| CATNIMAXATEX0006 | VENTILADOR SERIE TRIFÁSICA NIMAX 404 T2 5,5kW ATEX EXE (material) | 3366.58 |
| CATNIMAXATEX0007 | VENTILADOR SERIE TRIFÁSICA NIMAX 453 T2 7,5kW ATEX EXE (material) | 3710.55 |
| CATNIMAXATEX0008 | VENTILADOR SERIE TRIFÁSICA NIMAX 454 T2 9,2kW ATEX EXE (material) | 4783.35 |
| CATNIMAXATEX0009 | VENTILADOR SERIE TRIFÁSICA NIMAX 503 T2 15kW ATEX EXE (material) | 5596 |
| CATNIMAXATEX0010 | VENTILADOR SERIE TRIFÁSICA NIMAX 504 T2 15kW ATEX EXE (material) | 5611.04 |
| CATNIMAXATEX0011 | VENTILADOR SERIE TRIFÁSICA NIMAX 313 T4 0,37kW ATEX EXE (material) | 1428.67 |
| CATNIMAXATEX0012 | VENTILADOR SERIE TRIFÁSICA NIMAX 314 T4 0,37kW ATEX EXE (material) | 1435.37 |
| CATNIMAXATEX0013 | VENTILADOR SERIE TRIFÁSICA NIMAX 353 T4 0,37kW ATEX EXE (material) | 1553.49 |
| CATNIMAXATEX0014 | VENTILADOR SERIE TRIFÁSICA NIMAX 354 T4 0,37kW ATEX EXE (material) | 1561.28 |
| CATNIMAXATEX0015 | VENTILADOR SERIE TRIFÁSICA NIMAX 403 T4 0,55kW ATEX EXE (material) | 1810.06 |
| CATNIMAXATEX0016 | VENTILADOR SERIE TRIFÁSICA NIMAX 404 T4 0,55kW ATEX EXE (material) | 1819.26 |
| CATNIMAXATEX0017 | VENTILADOR SERIE TRIFÁSICA NIMAX 453 T4 1,1kW ATEX EXE (material) | 2094 |
| CATNIMAXATEX0018 | VENTILADOR SERIE TRIFÁSICA NIMAX 454 T4 1,1kW ATEX EXE (material) | 2104.6 |
| CATNIMAXATEX0019 | VENTILADOR SERIE TRIFÁSICA NIMAX 503 T4 1,5kW ATEX EXE (material) | 2367.12 |
| CATNIMAXATEX0020 | VENTILADOR SERIE TRIFÁSICA NIMAX 504 T4 2,2kW ATEX EXE (material) | 2606.17 |
| CATNIMAXATEX0021 | VENTILADOR SERIE TRIFÁSICA NIMAX 563 T4 3kW ATEX EXE (material) | 3153.6 |
| CATNIMAXATEX0022 | VENTILADOR SERIE TRIFÁSICA NIMAX 564 T4 3kW ATEX EXE (material) | 3169.28 |
| CATNIMAXATEX0023 | VENTILADOR SERIE TRIFÁSICA NIMAX 633 T4 5,5kW ATEX EXE (material) | 4519.31 |
| CATNIMAXATEX0024 | VENTILADOR SERIE TRIFÁSICA NIMAX 634 T4 5,5kW ATEX EXE (material) | 4812.98 |
| CATNIMAXATEX0025 | VENTILADOR SERIE TRIFÁSICA NIMAX 713 T4 9,2kW ATEX EXE (material) | 6030.4 |
| CATNIMAXATEX0026 | VENTILADOR SERIE TRIFÁSICA NIMAX 714 T4 11kW ATEX EXE (material) | 6592.87 |
| CATNIMAXATEX0027 | VENTILADOR SERIE TRIFÁSICA NIMAX 803 T4 18,5kW ATEX EXE (material) | 10325.48 |
| CATNIMAXATEX0028 | VENTILADOR SERIE TRIFÁSICA NIMAX 804 T4 18,5kW ATEX EXE (material) | 10353.71 |
| CATNIMAXATEX0029 | VENTILADOR SERIE TRIFÁSICA NIMAX 903 T4 30kW ATEX EXE (material) | 13964.32 |
| CATNIMAXATEX0030 | VENTILADOR SERIE TRIFÁSICA NIMAX 904 T4 37kW ATEX EXE (material) | 15946.8 |
| CATNIMAXATEX0031 | VENTILADOR SERIE TRIFÁSICA NIMAX 1003 T4 55kW ATEX EXE (material) | 21884.6 |
| CATNIMAXATEX0032 | VENTILADOR SERIE TRIFÁSICA NIMAX 1004 T4 55kW ATEX EXE (material) | 21939.23 |
| CATNIMAXATEX0033 | VENTILADOR SERIE TRIFÁSICA NIMAX 503 T6 0,55kW ATEX EXE (material) | 2292.7 |
| CATNIMAXATEX0034 | VENTILADOR SERIE TRIFÁSICA NIMAX 504 T6 0,55kW ATEX EXE (material) | 2305.25 |
| CATNIMAXATEX0035 | VENTILADOR SERIE TRIFÁSICA NIMAX 563 T6 1,1kW ATEX EXE (material) | 2966.04 |
| CATNIMAXATEX0036 | VENTILADOR SERIE TRIFÁSICA NIMAX 564 T6 1,1kW ATEX EXE (material) | 2981.61 |
| CATNIMAXATEX0037 | VENTILADOR SERIE TRIFÁSICA NIMAX 633 T6 1,5kW ATEX EXE (material) | 3812.12 |
| CATNIMAXATEX0038 | VENTILADOR SERIE TRIFÁSICA NIMAX 634 T6 2,2kW ATEX EXE (material) | 3930.34 |
| CATNIMAXATEX0039 | VENTILADOR SERIE TRIFÁSICA NIMAX 713 T6 3kW ATEX EXE (material) | 5363.77 |
| CATNIMAXATEX0040 | VENTILADOR SERIE TRIFÁSICA NIMAX 714 T6 3kW ATEX EXE (material) | 5386.27 |
| CATNIMAXATEX0041 | VENTILADOR SERIE TRIFÁSICA NIMAX 803 T6 5,5kW ATEX EXE (material) | 6494.54 |
| CATNIMAXATEX0042 | VENTILADOR SERIE TRIFÁSICA NIMAX 804 T6 5,5kW ATEX EXE (material) | 6522.77 |
| CATNIMAXATEX0043 | VENTILADOR SERIE TRIFÁSICA NIMAX 903 T6 9,2kW ATEX EXE (material) | 10174.16 |
| CATNIMAXATEX0044 | VENTILADOR SERIE TRIFÁSICA NIMAX 904 T6 11kW ATEX EXE (material) | 10212.88 |
| CATNIMAXATEX0045 | VENTILADOR SERIE TRIFÁSICA NIMAX 1003 T6 15kW ATEX EXE (material) | 13435.6 |
| CATNIMAXATEX0046 | VENTILADOR SERIE TRIFÁSICA NIMAX 1004 T6 18,5kW ATEX EXE (material) | 14856.26 |
| CATNIMAXATEX0047 | VENTILADOR SERIE TRIFÁSICA NIMAX 803 T8 2,2kW ATEX EXE (material) | 6440.24 |
| CATNIMAXATEX0048 | VENTILADOR SERIE TRIFÁSICA NIMAX 804 T8 2,2kW ATEX EXE (material) | 6468.47 |
| CATNIMAXATEX0049 | VENTILADOR SERIE TRIFÁSICA NIMAX 903 T8 4kW ATEX EXE (material) | 9740.84 |
| CATNIMAXATEX0050 | VENTILADOR SERIE TRIFÁSICA NIMAX 904 T8 4kW ATEX EXE (material) | 9779.56 |
| CATNIMAXATEX0051 | VENTILADOR SERIE TRIFÁSICA NIMAX 1003 T8 7,5kW ATEX EXE (material) | 12093.47 |
| CATNIMAXATEX0052 | VENTILADOR SERIE TRIFÁSICA NIMAX 1004 T8 7,5kW ATEX EXE (material) | 12141.17 |
| CATNIMAXATEX0053 | VENTILADOR SERIE TRIFÁSICA NIMAX 313 T2 1,5kW ATEX EXD (material) | 1872.15 |
| CATNIMAXATEX0054 | VENTILADOR SERIE TRIFÁSICA NIMAX 314 T2 1,5kW ATEX EXD (material) | 1878.96 |
| CATNIMAXATEX0055 | VENTILADOR SERIE TRIFÁSICA NIMAX 353 T2 2,2kW ATEX EXD (material) | 2160.52 |
| CATNIMAXATEX0056 | VENTILADOR SERIE TRIFÁSICA NIMAX 354 T2 3kW ATEX EXD (material) | 2501.79 |
| CATNIMAXATEX0057 | VENTILADOR SERIE TRIFÁSICA NIMAX 403 T2 4kW ATEX EXD (material) | 3022.28 |
| CATNIMAXATEX0058 | VENTILADOR SERIE TRIFÁSICA NIMAX 404 T2 5,5kW ATEX EXD (material) | 3920.72 |
| CATNIMAXATEX0059 | VENTILADOR SERIE TRIFÁSICA NIMAX 453 T2 7,5kW ATEX EXD (material) | 4381.72 |
| CATNIMAXATEX0060 | VENTILADOR SERIE TRIFÁSICA NIMAX 454 T2 9,2kW ATEX EXD (material) | 4876.69 |
| CATNIMAXATEX0061 | VENTILADOR SERIE TRIFÁSICA NIMAX 503 T2 15kW ATEX EXD (material) | 6783.35 |
| CATNIMAXATEX0062 | VENTILADOR SERIE TRIFÁSICA NIMAX 504 T2 15kW ATEX EXD (material) | 6798.38 |
| CATNIMAXATEX0063 | VENTILADOR SERIE TRIFÁSICA NIMAX 313 T4 0,37kW ATEX EXD (material) | 1654.08 |
| CATNIMAXATEX0064 | VENTILADOR SERIE TRIFÁSICA NIMAX 314 T4 0,37kW ATEX EXD (material) | 1660.79 |
| CATNIMAXATEX0065 | VENTILADOR SERIE TRIFÁSICA NIMAX 353 T4 0,37kW ATEX EXD (material) | 1778.8 |
| CATNIMAXATEX0066 | VENTILADOR SERIE TRIFÁSICA NIMAX 354 T4 0,37kW ATEX EXD (material) | 1786.59 |
| CATNIMAXATEX0067 | VENTILADOR SERIE TRIFÁSICA NIMAX 403 T4 0,55kW ATEX EXD (material) | 2020.23 |
| CATNIMAXATEX0068 | VENTILADOR SERIE TRIFÁSICA NIMAX 404 T4 0,55kW ATEX EXD (material) | 2029.42 |
| CATNIMAXATEX0069 | VENTILADOR SERIE TRIFÁSICA NIMAX 453 T4 1,1kW ATEX EXD (material) | 2272.58 |
| CATNIMAXATEX0070 | VENTILADOR SERIE TRIFÁSICA NIMAX 454 T4 1,1kW ATEX EXD (material) | 2283.29 |
| CATNIMAXATEX0071 | VENTILADOR SERIE TRIFÁSICA NIMAX 503 T4 1,5kW ATEX EXD (material) | 2621.09 |
| CATNIMAXATEX0072 | VENTILADOR SERIE TRIFÁSICA NIMAX 504 T4 2,2kW ATEX EXD (material) | 2999.03 |
| CATNIMAXATEX0073 | VENTILADOR SERIE TRIFÁSICA NIMAX 563 T4 3kW ATEX EXD (material) | 3633.32 |
| CATNIMAXATEX0074 | VENTILADOR SERIE TRIFÁSICA NIMAX 564 T4 3kW ATEX EXD (material) | 3648.89 |
| CATNIMAXATEX0075 | VENTILADOR SERIE TRIFÁSICA NIMAX 633 T4 5,5kW ATEX EXD (material) | 4909.25 |
| CATNIMAXATEX0076 | VENTILADOR SERIE TRIFÁSICA NIMAX 634 T4 5,5kW ATEX EXD (material) | 5202.92 |
| CATNIMAXATEX0077 | VENTILADOR SERIE TRIFÁSICA NIMAX 713 T4 9,2kW ATEX EXD (material) | 6478.32 |
| CATNIMAXATEX0078 | VENTILADOR SERIE TRIFÁSICA NIMAX 714 T4 11kW ATEX EXD (material) | 7667.83 |
| CATNIMAXATEX0079 | VENTILADOR SERIE TRIFÁSICA NIMAX 803 T4 18,5kW ATEX EXD (material) | 10420.56 |
| CATNIMAXATEX0080 | VENTILADOR SERIE TRIFÁSICA NIMAX 804 T4 18,5kW ATEX EXD (material) | 10448.79 |
| CATNIMAXATEX0081 | VENTILADOR SERIE TRIFÁSICA NIMAX 903 T4 30kW ATEX EXD (material) | 14821.54 |
| CATNIMAXATEX0082 | VENTILADOR SERIE TRIFÁSICA NIMAX 904 T4 37kW ATEX EXD (material) | 16976.43 |
| CATNIMAXATEX0083 | VENTILADOR SERIE TRIFÁSICA NIMAX 1003 T4 55kW ATEX EXD (material) | 23343.56 |
| CATNIMAXATEX0084 | VENTILADOR SERIE TRIFÁSICA NIMAX 1004 T4 55kW ATEX EXD (material) | 23398.29 |
| CATNIMAXATEX0085 | VENTILADOR SERIE TRIFÁSICA NIMAX 503 T6 0,55kW ATEX EXD (material) | 2434.07 |
| CATNIMAXATEX0086 | VENTILADOR SERIE TRIFÁSICA NIMAX 504 T6 0,55kW ATEX EXD (material) | 2446.62 |
| CATNIMAXATEX0087 | VENTILADOR SERIE TRIFÁSICA NIMAX 563 T6 1,1kW ATEX EXD (material) | 3191.35 |
| CATNIMAXATEX0088 | VENTILADOR SERIE TRIFÁSICA NIMAX 564 T6 1,1kW ATEX EXD (material) | 3206.93 |
| CATNIMAXATEX0089 | VENTILADOR SERIE TRIFÁSICA NIMAX 633 T6 1,5kW ATEX EXD (material) | 3967.34 |
| CATNIMAXATEX0090 | VENTILADOR SERIE TRIFÁSICA NIMAX 634 T6 2,2kW ATEX EXD (material) | 4208.33 |
| CATNIMAXATEX0091 | VENTILADOR SERIE TRIFÁSICA NIMAX 713 T6 3kW ATEX EXD (material) | 5590.92 |
| CATNIMAXATEX0092 | VENTILADOR SERIE TRIFÁSICA NIMAX 714 T6 3kW ATEX EXD (material) | 5613.53 |
| CATNIMAXATEX0093 | VENTILADOR SERIE TRIFÁSICA NIMAX 803 T6 5,5kW ATEX EXD (material) | 6553.39 |
| CATNIMAXATEX0094 | VENTILADOR SERIE TRIFÁSICA NIMAX 804 T6 5,5kW ATEX EXD (material) | 6581.62 |
| CATNIMAXATEX0095 | VENTILADOR SERIE TRIFÁSICA NIMAX 903 T6 9,2kW ATEX EXD (material) | 10405.42 |
| CATNIMAXATEX0096 | VENTILADOR SERIE TRIFÁSICA NIMAX 904 T6 11kW ATEX EXD (material) | 10444.14 |
| CATNIMAXATEX0097 | VENTILADOR SERIE TRIFÁSICA NIMAX 1003 T6 15kW ATEX EXD (material) | 14401.96 |
| CATNIMAXATEX0098 | VENTILADOR SERIE TRIFÁSICA NIMAX 1004 T6 18,5kW ATEX EXD (material) | 15684.82 |
| CATNIMAXATEX0099 | VENTILADOR SERIE TRIFÁSICA NIMAX 803 T8 2,2kW ATEX EXD (material) | 6559.12 |
| CATNIMAXATEX0100 | VENTILADOR SERIE TRIFÁSICA NIMAX 804 T8 2,2kW ATEX EXD (material) | 6587.35 |
| CATNIMAXATEX0101 | VENTILADOR SERIE TRIFÁSICA NIMAX 903 T8 4kW ATEX EXD (material) | 10227.81 |
| CATNIMAXATEX0102 | VENTILADOR SERIE TRIFÁSICA NIMAX 904 T8 4kW ATEX EXD (material) | 10266.53 |
| CATNIMAXATEX0103 | VENTILADOR SERIE TRIFÁSICA NIMAX 1003 T8 7,5kW ATEX EXD (material) | 12648.14 |
| CATNIMAXATEX0104 | VENTILADOR SERIE TRIFÁSICA NIMAX 1004 T8 7,5kW ATEX EXD (material) | 12695.85 |
| CATNIMUSATEX0001 | VENTILADOR SERIE TRIFÁSICA NIMUS 311 T2 1,1kW ATEX EXE (material) | 1571.77 |
| CATNIMUSATEX0002 | VENTILADOR SERIE TRIFÁSICA NIMUS 312 T2 1,1kW ATEX EXE (material) | 1578.58 |
| CATNIMUSATEX0003 | VENTILADOR SERIE TRIFÁSICA NIMUS 351 T2 2,2kW ATEX EXE (material) | 1968.09 |
| CATNIMUSATEX0004 | VENTILADOR SERIE TRIFÁSICA NIMUS 352 T2 2,2kW ATEX EXE (material) | 1976.53 |
| CATNIMUSATEX0005 | VENTILADOR SERIE TRIFÁSICA NIMUS 401 T2 3kW ATEX EXE (material) | 2371.34 |
| CATNIMUSATEX0006 | VENTILADOR SERIE TRIFÁSICA NIMUS 402 T2 4kW ATEX EXE (material) | 2873.01 |
| CATNIMUSATEX0007 | VENTILADOR SERIE TRIFÁSICA NIMUS 451 T2 7,5kW ATEX EXE (material) | 3417.74 |
| CATNIMUSATEX0008 | VENTILADOR SERIE TRIFÁSICA NIMUS 452 T2 7,5kW ATEX EXE (material) | 3656.25 |
| CATNIMUSATEX0009 | VENTILADOR SERIE TRIFÁSICA NIMUS 501 T2 11kW ATEX EXE (material) | 5075.72 |
| CATNIMUSATEX0010 | VENTILADOR SERIE TRIFÁSICA NIMUS 502 T2 11kW ATEX EXE (material) | 5090.76 |
| CATNIMUSATEX0011 | VENTILADOR SERIE TRIFÁSICA NIMUS 311 T4 0,37kW ATEX EXE (material) | 1415.14 |
| CATNIMUSATEX0012 | VENTILADOR SERIE TRIFÁSICA NIMUS 312 T4 0,37kW ATEX EXE (material) | 1421.85 |
| CATNIMUSATEX0013 | VENTILADOR SERIE TRIFÁSICA NIMUS 351 T4 0,37kW ATEX EXE (material) | 1537.91 |
| CATNIMUSATEX0014 | VENTILADOR SERIE TRIFÁSICA NIMUS 352 T4 0,37kW ATEX EXE (material) | 1545.7 |
| CATNIMUSATEX0015 | VENTILADOR SERIE TRIFÁSICA NIMUS 401 T4 0,55kW ATEX EXE (material) | 1791.56 |
| CATNIMUSATEX0016 | VENTILADOR SERIE TRIFÁSICA NIMUS 402 T4 0,55kW ATEX EXE (material) | 1800.76 |
| CATNIMUSATEX0017 | VENTILADOR SERIE TRIFÁSICA NIMUS 451 T4 0,75kW ATEX EXE (material) | 1967.34 |
| CATNIMUSATEX0018 | VENTILADOR SERIE TRIFÁSICA NIMUS 452 T4 1,1kW ATEX EXE (material) | 2083.4 |
| CATNIMUSATEX0019 | VENTILADOR SERIE TRIFÁSICA NIMUS 501 T4 1,5kW ATEX EXE (material) | 2341.92 |
| CATNIMUSATEX0020 | VENTILADOR SERIE TRIFÁSICA NIMUS 502 T4 1,5kW ATEX EXE (material) | 2354.57 |
| CATNIMUSATEX0021 | VENTILADOR SERIE TRIFÁSICA NIMUS 561 T4 2,2kW ATEX EXE (material) | 3060.47 |
| CATNIMUSATEX0022 | VENTILADOR SERIE TRIFÁSICA NIMUS 562 T4 3kW ATEX EXE (material) | 3138.02 |
| CATNIMUSATEX0023 | VENTILADOR SERIE TRIFÁSICA NIMUS 631 T4 4kW ATEX EXE (material) | 3799.68 |
| CATNIMUSATEX0024 | VENTILADOR SERIE TRIFÁSICA NIMUS 632 T4 5,5kW ATEX EXE (material) | 4500.71 |
| CATNIMUSATEX0025 | VENTILADOR SERIE TRIFÁSICA NIMUS 711 T4 7,5kW ATEX EXE (material) | 5039.49 |
| CATNIMUSATEX0026 | VENTILADOR SERIE TRIFÁSICA NIMUS 712 T4 9,2kW ATEX EXE (material) | 6007.9 |
| CATNIMUSATEX0027 | VENTILADOR SERIE TRIFÁSICA NIMUS 801 T4 15kW ATEX EXE (material) | 7790.27 |
| CATNIMUSATEX0028 | VENTILADOR SERIE TRIFÁSICA NIMUS 802 T4 15kW ATEX EXE (material) | 7818.5 |
| CATNIMUSATEX0029 | VENTILADOR SERIE TRIFÁSICA NIMUS 901 T4 30kW ATEX EXE (material) | 13885.14 |
| CATNIMUSATEX0030 | VENTILADOR SERIE TRIFÁSICA NIMUS 902 T4 30kW ATEX EXE (material) | 13924.73 |
| CATNIMUSATEX0031 | VENTILADOR SERIE TRIFÁSICA NIMUS 1001 T4 45kW ATEX EXE (material) | 18588.44 |
| CATNIMUSATEX0032 | VENTILADOR SERIE TRIFÁSICA NIMUS 1002 T4 45kW ATEX EXE (material) | 18639.17 |
| CATNIMUSATEX0033 | VENTILADOR SERIE TRIFÁSICA NIMUS 501 T6 0,37kW ATEX EXE (material) | 2227.15 |
| CATNIMUSATEX0034 | VENTILADOR SERIE TRIFÁSICA NIMUS 502 T6 0,55kW ATEX EXE (material) | 2280.05 |
| CATNIMUSATEX0035 | VENTILADOR SERIE TRIFÁSICA NIMUS 561 T6 0,75kW ATEX EXE (material) | 2840.24 |
| CATNIMUSATEX0036 | VENTILADOR SERIE TRIFÁSICA NIMUS 562 T6 0,75kW ATEX EXE (material) | 2855.82 |
| CATNIMUSATEX0037 | VENTILADOR SERIE TRIFÁSICA NIMUS 631 T6 1,5kW ATEX EXE (material) | 3774.91 |
| CATNIMUSATEX0038 | VENTILADOR SERIE TRIFÁSICA NIMUS 632 T6 1,5kW ATEX EXE (material) | 3793.51 |
| CATNIMUSATEX0039 | VENTILADOR SERIE TRIFÁSICA NIMUS 711 T6 2,2kW ATEX EXE (material) | 4295.41 |
| CATNIMUSATEX0040 | VENTILADOR SERIE TRIFÁSICA NIMUS 712 T6 3kW ATEX EXE (material) | 5341.16 |
| CATNIMUSATEX0041 | VENTILADOR SERIE TRIFÁSICA NIMUS 801 T6 4kW ATEX EXE (material) | 6208.55 |
| CATNIMUSATEX0042 | VENTILADOR SERIE TRIFÁSICA NIMUS 802 T6 5,5kW ATEX EXE (material) | 6466.31 |
| CATNIMUSATEX0043 | VENTILADOR SERIE TRIFÁSICA NIMUS 901 T6 7,5kW ATEX EXE (material) | 9402.17 |
| CATNIMUSATEX0044 | VENTILADOR SERIE TRIFÁSICA NIMUS 902 T6 9,2kW ATEX EXE (material) | 9602.17 |
| CATNIMUSATEX0045 | VENTILADOR SERIE TRIFÁSICA NIMUS 1001 T6 15kW ATEX EXE (material) | 13340.2 |
| CATNIMUSATEX0046 | VENTILADOR SERIE TRIFÁSICA NIMUS 1002 T6 15kW ATEX EXE (material) | 13387.9 |
| CATNIMUSATEX0047 | VENTILADOR SERIE TRIFÁSICA NIMUS 801 T8 2,2kW ATEX EXE (material) | 6383.78 |
| CATNIMUSATEX0048 | VENTILADOR SERIE TRIFÁSICA NIMUS 802 T8 2,2kW ATEX EXE (material) | 6412.01 |
| CATNIMUSATEX0049 | VENTILADOR SERIE TRIFÁSICA NIMUS 901 T8 3kW ATEX EXE (material) | 7701.36 |
| CATNIMUSATEX0050 | VENTILADOR SERIE TRIFÁSICA NIMUS 902 T8 4kW ATEX EXE (material) | 9702.12 |
| CATNIMUSATEX0051 | VENTILADOR SERIE TRIFÁSICA NIMUS 1001 T8 5,5kW ATEX EXE (material) | 11089.35 |
| CATNIMUSATEX0052 | VENTILADOR SERIE TRIFÁSICA NIMUS 1002 T8 5,5kW ATEX EXE (material) | 11137.16 |
| CATNIMUSATEX0053 | VENTILADOR SERIE TRIFÁSICA NIMUS 311 T2 1,1kW ATEX EXD (material) | 1762.14 |
| CATNIMUSATEX0054 | VENTILADOR SERIE TRIFÁSICA NIMUS 312 T2 1,1kW ATEX EXD (material) | 1768.85 |
| CATNIMUSATEX0055 | VENTILADOR SERIE TRIFÁSICA NIMUS 351 T2 2,2kW ATEX EXD (material) | 2143.54 |
| CATNIMUSATEX0056 | VENTILADOR SERIE TRIFÁSICA NIMUS 352 T2 2,2kW ATEX EXD (material) | 2152.08 |
| CATNIMUSATEX0057 | VENTILADOR SERIE TRIFÁSICA NIMUS 401 T2 3kW ATEX EXD (material) | 2676.58 |
| CATNIMUSATEX0058 | VENTILADOR SERIE TRIFÁSICA NIMUS 402 T2 4kW ATEX EXD (material) | 3012.33 |
| CATNIMUSATEX0059 | VENTILADOR SERIE TRIFÁSICA NIMUS 451 T2 7,5kW ATEX EXD (material) | 4089.02 |
| CATNIMUSATEX0060 | VENTILADOR SERIE TRIFÁSICA NIMUS 452 T2 7,5kW ATEX EXD (material) | 4327.42 |
| CATNIMUSATEX0061 | VENTILADOR SERIE TRIFÁSICA NIMUS 501 T2 11kW ATEX EXD (material) | 5576.97 |
| CATNIMUSATEX0062 | VENTILADOR SERIE TRIFÁSICA NIMUS 502 T2 11kW ATEX EXD (material) | 5592 |
| CATNIMUSATEX0063 | VENTILADOR SERIE TRIFÁSICA NIMUS 311 T4 0,37kW ATEX EXD (material) | 1640.56 |
| CATNIMUSATEX0064 | VENTILADOR SERIE TRIFÁSICA NIMUS 312 T4 0,37kW ATEX EXD (material) | 1647.27 |
| CATNIMUSATEX0065 | VENTILADOR SERIE TRIFÁSICA NIMUS 351 T4 0,37kW ATEX EXD (material) | 1763.33 |
| CATNIMUSATEX0066 | VENTILADOR SERIE TRIFÁSICA NIMUS 352 T4 0,37kW ATEX EXD (material) | 1771.12 |
| CATNIMUSATEX0067 | VENTILADOR SERIE TRIFÁSICA NIMUS 401 T4 0,55kW ATEX EXD (material) | 2001.73 |
| CATNIMUSATEX0068 | VENTILADOR SERIE TRIFÁSICA NIMUS 402 T4 0,55kW ATEX EXD (material) | 2010.93 |
| CATNIMUSATEX0069 | VENTILADOR SERIE TRIFÁSICA NIMUS 451 T4 0,75kW ATEX EXD (material) | 2174.91 |
| CATNIMUSATEX0070 | VENTILADOR SERIE TRIFÁSICA NIMUS 452 T4 1,1kW ATEX EXD (material) | 2261.98 |
| CATNIMUSATEX0071 | VENTILADOR SERIE TRIFÁSICA NIMUS 501 T4 1,5kW ATEX EXD (material) | 2595.89 |
| CATNIMUSATEX0072 | VENTILADOR SERIE TRIFÁSICA NIMUS 502 T4 1,5kW ATEX EXD (material) | 2608.44 |
| CATNIMUSATEX0073 | VENTILADOR SERIE TRIFÁSICA NIMUS 561 T4 2,2kW ATEX EXD (material) | 3453.33 |
| CATNIMUSATEX0074 | VENTILADOR SERIE TRIFÁSICA NIMUS 562 T4 3kW ATEX EXD (material) | 3617.63 |
| CATNIMUSATEX0075 | VENTILADOR SERIE TRIFÁSICA NIMUS 631 T4 4kW ATEX EXD (material) | 4386.16 |
| CATNIMUSATEX0076 | VENTILADOR SERIE TRIFÁSICA NIMUS 632 T4 5,5kW ATEX EXD (material) | 4890.65 |
| CATNIMUSATEX0077 | VENTILADOR SERIE TRIFÁSICA NIMUS 711 T4 7,5kW ATEX EXD (material) | 5645.33 |
| CATNIMUSATEX0078 | VENTILADOR SERIE TRIFÁSICA NIMUS 712 T4 9,2kW ATEX EXD (material) | 6455.71 |
| CATNIMUSATEX0079 | VENTILADOR SERIE TRIFÁSICA NIMUS 801 T4 15kW ATEX EXD (material) | 8763.01 |
| CATNIMUSATEX0080 | VENTILADOR SERIE TRIFÁSICA NIMUS 802 T4 15kW ATEX EXD (material) | 8791.25 |
| CATNIMUSATEX0081 | VENTILADOR SERIE TRIFÁSICA NIMUS 901 T4 30kW ATEX EXD (material) | 14742.36 |
| CATNIMUSATEX0082 | VENTILADOR SERIE TRIFÁSICA NIMUS 902 T4 30kW ATEX EXD (material) | 14781.95 |
| CATNIMUSATEX0083 | VENTILADOR SERIE TRIFÁSICA NIMUS 1001 T4 45kW ATEX EXD (material) | 19760.21 |
| CATNIMUSATEX0084 | VENTILADOR SERIE TRIFÁSICA NIMUS 1002 T4 45kW ATEX EXD (material) | 19810.94 |
| CATNIMUSATEX0085 | VENTILADOR SERIE TRIFÁSICA NIMUS 501 T6 0,37kW ATEX EXD (material) | 2382.05 |
| CATNIMUSATEX0086 | VENTILADOR SERIE TRIFÁSICA NIMUS 502 T6 0,55kW ATEX EXD (material) | 2421.53 |
| CATNIMUSATEX0087 | VENTILADOR SERIE TRIFÁSICA NIMUS 561 T6 0,75kW ATEX EXD (material) | 2987.35 |
| CATNIMUSATEX0088 | VENTILADOR SERIE TRIFÁSICA NIMUS 562 T6 0,75kW ATEX EXD (material) | 3002.92 |
| CATNIMUSATEX0089 | VENTILADOR SERIE TRIFÁSICA NIMUS 631 T6 1,5kW ATEX EXD (material) | 3930.13 |
| CATNIMUSATEX0090 | VENTILADOR SERIE TRIFÁSICA NIMUS 632 T6 1,5kW ATEX EXD (material) | 3948.73 |
| CATNIMUSATEX0091 | VENTILADOR SERIE TRIFÁSICA NIMUS 711 T6 2,2kW ATEX EXD (material) | 4573.39 |
| CATNIMUSATEX0092 | VENTILADOR SERIE TRIFÁSICA NIMUS 712 T6 3kW ATEX EXD (material) | 5568.42 |
| CATNIMUSATEX0093 | VENTILADOR SERIE TRIFÁSICA NIMUS 801 T6 4kW ATEX EXD (material) | 6291.62 |
| CATNIMUSATEX0094 | VENTILADOR SERIE TRIFÁSICA NIMUS 802 T6 5,5kW ATEX EXD (material) | 6525.15 |
| CATNIMUSATEX0095 | VENTILADOR SERIE TRIFÁSICA NIMUS 901 T6 7,5kW ATEX EXD (material) | 9862.2 |
| CATNIMUSATEX0096 | VENTILADOR SERIE TRIFÁSICA NIMUS 902 T6 9,2kW ATEX EXD (material) | 9833.43 |
| CATNIMUSATEX0097 | VENTILADOR SERIE TRIFÁSICA NIMUS 1001 T6 15kW ATEX EXD (material) | 14306.45 |
| CATNIMUSATEX0098 | VENTILADOR SERIE TRIFÁSICA NIMUS 1002 T6 15kW ATEX EXD (material) | 14354.15 |
| CATNIMUSATEX0099 | VENTILADOR SERIE TRIFÁSICA NIMUS 801 T8 2,2kW ATEX EXD (material) | 6502.66 |
| CATNIMUSATEX0100 | VENTILADOR SERIE TRIFÁSICA NIMUS 802 T8 2,2kW ATEX EXD (material) | 6530.89 |
| CATNIMUSATEX0101 | VENTILADOR SERIE TRIFÁSICA NIMUS 901 T8 3kW ATEX EXD (material) | 7780.54 |
| CATNIMUSATEX0102 | VENTILADOR SERIE TRIFÁSICA NIMUS 902 T8 4kW ATEX EXD (material) | 10189.08 |
| CATNIMUSATEX0103 | VENTILADOR SERIE TRIFÁSICA NIMUS 1001 T8 5,5kW ATEX EXD (material) | 11610.18 |
| CATNIMUSATEX0104 | VENTILADOR SERIE TRIFÁSICA NIMUS 1002 T8 5,5kW ATEX EXD (material) | 11657.99 |
| CATAAX0001 | VENTILADOR SERIE TRIFÁSICA AAX 47 T2 1,1kW EXNA (material) | 1850.73 |
| CATAAX0002 | VENTILADOR SERIE TRIFÁSICA AAX 53 T2 2,2kW EXNA (material) | 1977.18 |
| CATAAX0003 | VENTILADOR SERIE TRIFÁSICA AAX 59 T2 2,2kW EXNA (material) | 2154.79 |
| CATAAX0004 | VENTILADOR SERIE TRIFÁSICA AAX 59 T2 3kW EXNA (material) | 2412.55 |
| CATAAX0005 | VENTILADOR SERIE TRIFÁSICA AAX 66 T2 4kW EXNA (material) | 2937.05 |
| CATAAX0006 | VENTILADOR SERIE TRIFÁSICA AAX 70 T2 5,5kW EXNA (material) | 3408.44 |
| CATAAX0007 | VENTILADOR SERIE TRIFÁSICA AAX 70 T2 7,5kW EXNA (material) | 3541.92 |
| CATAAX0008 | VENTILADOR SERIE TRIFÁSICA AAX 45/5 T2 2,2kW EXNA (material) | 1933.8 |
| CATAAX0009 | VENTILADOR SERIE TRIFÁSICA AAX 45/5 T2 3kW EXNA (material) | 2252.14 |
| CATAAX0010 | VENTILADOR SERIE TRIFÁSICA AAX 50/5 T2 4kW EXNA (material) | 3000.87 |
| CATAAX0011 | VENTILADOR SERIE TRIFÁSICA AAX 50/5 T2 5,5kW EXNA (material) | 3682.43 |
| CATAAX0012 | VENTILADOR SERIE TRIFÁSICA AAX 60/7 T2 11kW EXNA (material) | 5220.45 |
| CATAAX0013 | VENTILADOR SERIE TRIFÁSICA AAX 47 T2 1,1kW EXE (material) | 1987.89 |
| CATAAX0014 | VENTILADOR SERIE TRIFÁSICA AAX 53 T2 2,2kW EXE (material) | 2182.8 |
| CATAAX0015 | VENTILADOR SERIE TRIFÁSICA AAX 59 T2 2,2kW EXE (material) | 2360.52 |
| CATAAX0016 | VENTILADOR SERIE TRIFÁSICA AAX 59 T2 3kW EXE (material) | 2604.22 |
| CATAAX0017 | VENTILADOR SERIE TRIFÁSICA AAX 66 T2 4kW EXE (material) | 3414.39 |
| CATAAX0018 | VENTILADOR SERIE TRIFÁSICA AAX 70 T2 5,5kW EXE (material) | 3583.99 |
| CATAAX0019 | VENTILADOR SERIE TRIFÁSICA AAX 70 T2 7,5kW EXE (material) | 3732.29 |
| CATAAX0020 | VENTILADOR SERIE TRIFÁSICA AAX 45/5 T2 2,2kW EXE (material) | 2139.43 |
| CATAAX0021 | VENTILADOR SERIE TRIFÁSICA AAX 45/5 T2 3kW EXE (material) | 2443.7 |
| CATAAX0022 | VENTILADOR SERIE TRIFÁSICA AAX 50/5 T2 4kW EXE (material) | 3478.32 |
| CATAAX0023 | VENTILADOR SERIE TRIFÁSICA AAX 50/5 T2 5,5kW EXE (material) | 3857.87 |
| CATAAX0024 | VENTILADOR SERIE TRIFÁSICA AAX 60/7 T2 11kW EXE (material) | 5456.03 |
| CATAAX0025 | VENTILADOR SERIE TRIFÁSICA AAX 47 T2 1,1kW EXD (material) | 2195.24 |
| CATAAX0026 | VENTILADOR SERIE TRIFÁSICA AAX 53 T2 2,2kW EXD (material) | 2367.98 |
| CATAAX0027 | VENTILADOR SERIE TRIFÁSICA AAX 59 T2 2,2kW EXD (material) | 2545.59 |
| CATAAX0028 | VENTILADOR SERIE TRIFÁSICA AAX 59 T2 3kW EXD (material) | 2926.12 |
| CATAAX0029 | VENTILADOR SERIE TRIFÁSICA AAX 66 T2 4kW EXD (material) | 3561.28 |
| CATAAX0030 | VENTILADOR SERIE TRIFÁSICA AAX 70 T2 5,5kW EXD (material) | 4168.31 |
| CATAAX0031 | VENTILADOR SERIE TRIFÁSICA AAX 70 T2 7,5kW EXD (material) | 4440.03 |
| CATAAX0032 | VENTILADOR SERIE TRIFÁSICA AAX 45/5 T2 2,2kW EXD (material) | 2324.61 |
| CATAAX0033 | VENTILADOR SERIE TRIFÁSICA AAX 45/5 T2 3kW EXD (material) | 2765.61 |
| CATAAX0034 | VENTILADOR SERIE TRIFÁSICA AAX 50/5 T2 4kW EXD (material) | 3625.21 |
| CATAAX0035 | VENTILADOR SERIE TRIFÁSICA AAX 50/5 T2 5,5kW EXD (material) | 4442.3 |
| CATAAX0036 | VENTILADOR SERIE TRIFÁSICA AAX 60/7 T2 11kW EXD (material) | 5984.54 |
| CATMBX0001 | VENTILADOR SERIE TRIFÁSICA MBX 14/5 T2 0,25kW EXNA (material) | 394.05 |
| CATMBX0002 | VENTILADOR SERIE TRIFÁSICA MBX 16/6 T2 0,37kW EXNA (material) | 420.01 |
| CATMBX0003 | VENTILADOR SERIE TRIFÁSICA MBX 18/7 T2 0,75kW EXNA (material) | 621.85 |
| CATMBX0004 | VENTILADOR SERIE TRIFÁSICA MBX 20/6 T2 0,37kW EXNA (material) | 662.52 |
| CATMBX0005 | VENTILADOR SERIE TRIFÁSICA MBX 20/8 T2 1,1kW EXNA (material) | 692.81 |
| CATMBX0006 | VENTILADOR SERIE TRIFÁSICA MBX 12/5 T4 0,08kW EXNA (material) | 355.87 |
| CATMBX0007 | VENTILADOR SERIE TRIFÁSICA MBX 14/5 T4 0,08kW EXNA (material) | 373.93 |
| CATMBX0008 | VENTILADOR SERIE TRIFÁSICA MBX 16/6 T4 0,08kW EXNA (material) | 387.89 |
| CATMBX0009 | VENTILADOR SERIE TRIFÁSICA MBX 22/9 T2 1,1kW EXNA (material) | 885.34 |
| CATMBX0010 | VENTILADOR SERIE TRIFÁSICA MBX 22/9 T2 2,2kW EXNA (material) | 915.63 |
| CATMBX0011 | VENTILADOR SERIE TRIFÁSICA MBX 25/10 T2 2,2kW EXNA (material) | 972.96 |
| CATMBX0012 | VENTILADOR SERIE TRIFÁSICA MBX 25/10 T2 3kW EXNA (material) | 1164.63 |
| CATMBX0013 | VENTILADOR SERIE TRIFÁSICA MBX 28/11 T2 4kW EXNA (material) | 1493.46 |
| CATMBX0014 | VENTILADOR SERIE TRIFÁSICA MBX 22/9 T4 0,37kW EXNA (material) | 754.25 |
| CATMBX0015 | VENTILADOR SERIE TRIFÁSICA MBX 25/10 T4 0,75kW EXNA (material) | 1061.76 |
| CATMBX0016 | VENTILADOR SERIE TRIFÁSICA MBX 28/11 T4 1,1kW EXNA (material) | 1210.93 |
| CATMBX0017 | VENTILADOR SERIE TRIFÁSICA MBX 31/12 T4 2,2kW EXNA (material) | 1683.94 |
| CATMBX0018 | VENTILADOR SERIE TRIFÁSICA MBX 35/14 T4 3kW EXNA (material) | 1790.05 |
| CATMBX0019 | VENTILADOR SERIE TRIFÁSICA MBX 35/14 T4 4kW EXNA (material) | 2113.79 |
| CATMBX0020 | VENTILADOR SERIE TRIFÁSICA MBX 40/16 T4 5,5kW EXNA (material) | 2618.39 |
| CATMBX0021 | VENTILADOR SERIE TRIFÁSICA MBX 40/16 T4 7,5kW EXNA (material) | 2731.86 |
| CATMBX0022 | VENTILADOR SERIE TRIFÁSICA MBX 45/18 T4 7,5kW EXNA (material) | 2997.41 |
| CATMBX0023 | VENTILADOR SERIE TRIFÁSICA MBX 45/18 T4 11kW EXNA (material) | 3618.72 |
| CATMBX0024 | VENTILADOR SERIE TRIFÁSICA MBX 35/14 T6 1,1kW EXNA (material) | 1807.25 |
| CATMBX0025 | VENTILADOR SERIE TRIFÁSICA MBX 40/16 T6 1,5kW EXNA (material) | 2243.05 |
| CATMBX0026 | VENTILADOR SERIE TRIFÁSICA MBX 45/18 T6 2,2kW EXNA (material) | 2490.75 |
| CATMBX0027 | VENTILADOR SERIE TRIFÁSICA MBX 14/5 T2 0,25kW EXE (material) | 481.45 |
| CATMBX0028 | VENTILADOR SERIE TRIFÁSICA MBX 16/6 T2 0,37kW EXE (material) | 544.73 |
| CATMBX0029 | VENTILADOR SERIE TRIFÁSICA MBX 18/7 T2 0,75kW EXE (material) | 771.12 |
| CATMBX0030 | VENTILADOR SERIE TRIFÁSICA MBX 20/6 T2 0,37kW EXE (material) | 787.24 |
| CATMBX0031 | VENTILADOR SERIE TRIFÁSICA MBX 20/8 T2 1,1kW EXE (material) | 859.06 |
| CATMBX0032 | VENTILADOR SERIE TRIFÁSICA MBX 12/5 T4 0,08kW EXE (material) | 470.74 |
| CATMBX0033 | VENTILADOR SERIE TRIFÁSICA MBX 14/5 T4 0,08kW EXE (material) | 488.81 |
| CATMBX0034 | VENTILADOR SERIE TRIFÁSICA MBX 16/6 T4 0,08kW EXE (material) | 502.76 |
| CATMBX0035 | VENTILADOR SERIE TRIFÁSICA MBX 22/9 T2 1,1kW EXE (material) | 1051.6 |
| CATMBX0036 | VENTILADOR SERIE TRIFÁSICA MBX 22/9 T2 2,2kW EXE (material) | 1158.9 |
| CATMBX0037 | VENTILADOR SERIE TRIFÁSICA MBX 25/10 T2 2,2kW EXE (material) | 1216.23 |
| CATMBX0038 | VENTILADOR SERIE TRIFÁSICA MBX 25/10 T2 3kW EXE (material) | 1356.3 |
| CATMBX0039 | VENTILADOR SERIE TRIFÁSICA MBX 28/11 T2 4kW EXE (material) | 1970.9 |
| CATMBX0040 | VENTILADOR SERIE TRIFÁSICA MBX 22/9 T4 0,37kW EXE (material) | 845.21 |
| CATMBX0041 | VENTILADOR SERIE TRIFÁSICA MBX 25/10 T4 0,75kW EXE (material) | 1120.39 |
| CATMBX0042 | VENTILADOR SERIE TRIFÁSICA MBX 28/11 T4 1,1kW EXE (material) | 1317.58 |
| CATMBX0043 | VENTILADOR SERIE TRIFÁSICA MBX 31/12 T4 2,2kW EXE (material) | 1847.59 |
| CATMBX0044 | VENTILADOR SERIE TRIFÁSICA MBX 35/14 T4 3kW EXE (material) | 1948.84 |
| CATMBX0045 | VENTILADOR SERIE TRIFÁSICA MBX 35/14 T4 4kW EXE (material) | 2300.38 |
| CATMBX0046 | VENTILADOR SERIE TRIFÁSICA MBX 40/16 T4 5,5kW EXE (material) | 3046.08 |
| CATMBX0047 | VENTILADOR SERIE TRIFÁSICA MBX 40/16 T4 7,5kW EXE (material) | 3134.35 |
| CATMBX0048 | VENTILADOR SERIE TRIFÁSICA MBX 45/18 T4 7,5kW EXE (material) | 3400 |
| CATMBX0049 | VENTILADOR SERIE TRIFÁSICA MBX 45/18 T4 11kW EXE (material) | 4027.37 |
| CATMBX0050 | VENTILADOR SERIE TRIFÁSICA MBX 35/14 T6 1,1kW EXE (material) | 1884.59 |
| CATMBX0051 | VENTILADOR SERIE TRIFÁSICA MBX 40/16 T6 1,5kW EXE (material) | 2570.36 |
| CATMBX0052 | VENTILADOR SERIE TRIFÁSICA MBX 45/18 T6 2,2kW EXE (material) | 2666.2 |
| CATMBX0053 | VENTILADOR SERIE TRIFÁSICA MBX 14/5 T2 0,25kW EXD (material) | 758.79 |
| CATMBX0054 | VENTILADOR SERIE TRIFÁSICA MBX 16/6 T2 0,37kW EXD (material) | 766.69 |
| CATMBX0055 | VENTILADOR SERIE TRIFÁSICA MBX 18/7 T2 0,75kW EXD (material) | 947.97 |
| CATMBX0056 | VENTILADOR SERIE TRIFÁSICA MBX 20/6 T2 0,37kW EXD (material) | 1009.3 |
| CATMBX0057 | VENTILADOR SERIE TRIFÁSICA MBX 20/8 T2 1,1kW EXD (material) | 1084.26 |
| CATMBX0058 | VENTILADOR SERIE TRIFÁSICA MBX 12/5 T4 0,08kW EXD (material) | 737.16 |
| CATMBX0059 | VENTILADOR SERIE TRIFÁSICA MBX 14/5 T4 0,08kW EXD (material) | 755.22 |
| CATMBX0060 | VENTILADOR SERIE TRIFÁSICA MBX 16/6 T4 0,08kW EXD (material) | 769.17 |
| CATMBX0061 | VENTILADOR SERIE TRIFÁSICA MBX 22/9 T2 1,1kW EXD (material) | 1276.8 |
| CATMBX0062 | VENTILADOR SERIE TRIFÁSICA MBX 22/9 T2 2,2kW EXD (material) | 1361.6 |
| CATMBX0063 | VENTILADOR SERIE TRIFÁSICA MBX 25/10 T2 2,2kW EXD (material) | 1419.04 |
| CATMBX0064 | VENTILADOR SERIE TRIFÁSICA MBX 25/10 T2 3kW EXD (material) | 1755.76 |
| CATMBX0065 | VENTILADOR SERIE TRIFÁSICA MBX 28/11 T2 4kW EXD (material) | 2216.44 |
| CATMBX0066 | VENTILADOR SERIE TRIFÁSICA MBX 22/9 T4 0,37kW EXD (material) | 1114.55 |
| CATMBX0067 | VENTILADOR SERIE TRIFÁSICA MBX 25/10 T4 0,75kW EXD (material) | 1436.67 |
| CATMBX0068 | VENTILADOR SERIE TRIFÁSICA MBX 28/11 T4 1,1kW EXD (material) | 1532.51 |
| CATMBX0069 | VENTILADOR SERIE TRIFÁSICA MBX 31/12 T4 2,2kW EXD (material) | 2261.98 |
| CATMBX0070 | VENTILADOR SERIE TRIFÁSICA MBX 35/14 T4 3kW EXD (material) | 2454.63 |
| CATMBX0071 | VENTILADOR SERIE TRIFÁSICA MBX 35/14 T4 4kW EXD (material) | 2918.99 |
| CATMBX0072 | VENTILADOR SERIE TRIFÁSICA MBX 40/16 T4 5,5kW EXD (material) | 3457.22 |
| CATMBX0073 | VENTILADOR SERIE TRIFÁSICA MBX 40/16 T4 7,5kW EXD (material) | 3773.18 |
| CATMBX0074 | VENTILADOR SERIE TRIFÁSICA MBX 45/18 T4 7,5kW EXD (material) | 4038.84 |
| CATMBX0075 | VENTILADOR SERIE TRIFÁSICA MBX 45/18 T4 11kW EXD (material) | 4499.73 |
| CATMBX0076 | VENTILADOR SERIE TRIFÁSICA MBX 35/14 T6 1,1kW EXD (material) | 2122.23 |
| CATMBX0077 | VENTILADOR SERIE TRIFÁSICA MBX 40/16 T6 1,5kW EXD (material) | 2734.02 |
| CATMBX0078 | VENTILADOR SERIE TRIFÁSICA MBX 45/18 T6 2,2kW EXD (material) | 2959.44 |
| CATMAX0001 | VENTILADOR SERIE TRIFÁSICA MAX 26 T2 0,37kW EXNA (material) | 700.27 |
| CATMAX0002 | VENTILADOR SERIE TRIFÁSICA MAX 27 T2 0,55kW EXNA (material) | 820.34 |
| CATMAX0003 | VENTILADOR SERIE TRIFÁSICA MAX 28 T2 1,1kW EXNA (material) | 1000.65 |
| CATMAX0004 | VENTILADOR SERIE TRIFÁSICA MAX 31 T2 1,5kW EXNA (material) | 1222.82 |
| CATMAX0005 | VENTILADOR SERIE TRIFÁSICA MAX 31 T2 2,2kW EXNA (material) | 1251.49 |
| CATMAX0006 | VENTILADOR SERIE TRIFÁSICA MAX 26 T2 0,37kW EXE (material) | 824.99 |
| CATMAX0007 | VENTILADOR SERIE TRIFÁSICA MAX 27 T2 0,55kW EXE (material) | 942.67 |
| CATMAX0008 | VENTILADOR SERIE TRIFÁSICA MAX 28 T2 1,1kW EXE (material) | 1166.9 |
| CATMAX0009 | VENTILADOR SERIE TRIFÁSICA MAX 31 T2 1,5kW EXE (material) | 1476.04 |
| CATMAX0010 | VENTILADOR SERIE TRIFÁSICA MAX 31 T2 2,2kW EXE (material) | 1494.76 |
| CATMAX0011 | VENTILADOR SERIE TRIFÁSICA MAX 26 T2 0,37kW EXD (material) | 1047.05 |
| CATMAX0012 | VENTILADOR SERIE TRIFÁSICA MAX 27 T2 0,55kW EXD (material) | 1173.82 |
| CATMAX0013 | VENTILADOR SERIE TRIFÁSICA MAX 28 T2 1,1kW EXD (material) | 1392.21 |
| CATMAX0014 | VENTILADOR SERIE TRIFÁSICA MAX 31 T2 1,5kW EXD (material) | 1597.84 |
| CATMAX0015 | VENTILADOR SERIE TRIFÁSICA MAX 31 T2 2,2kW EXD (material) | 1697.46 |
| CATHHX0001 | VENTILADOR SERIE TRIFÁSICA HHX 35 T2 0,55kW EXNA (material) | 1699.41 |
| CATHHX0002 | VENTILADOR SERIE TRIFÁSICA HHX 35 T4 0,12kW EXNA (material) | 1594.7 |
| CATHHX0003 | VENTILADOR SERIE TRIFÁSICA HHX 45 T4 0,37kW EXNA (material) | 1764.09 |
| CATHHX0004 | VENTILADOR SERIE TRIFÁSICA HHX 56 T4 0,55kW EXNA (material) | 1967.34 |
| CATHHX0005 | VENTILADOR SERIE TRIFÁSICA HHX 56 T4 0,75kW EXNA (material) | 2051.27 |
| CATHHX0006 | VENTILADOR SERIE TRIFÁSICA HHX 56 T4 1,1kW EXNA (material) | 2140.73 |
| CATHHX0007 | VENTILADOR SERIE TRIFÁSICA HHX 63 T4 1,1kW EXNA (material) | 2440.56 |
| CATHHX0008 | VENTILADOR SERIE TRIFÁSICA HHX 71 T4 1,1kW EXNA (material) | 2515.09 |
| CATHHX0009 | VENTILADOR SERIE TRIFÁSICA HHX 71 T4 1,5kW EXNA (material) | 2547.65 |
| CATHHX0010 | VENTILADOR SERIE TRIFÁSICA HHX 90 T4 3kW EXNA (material) | 4760.63 |
| CATHHX0011 | VENTILADOR SERIE TRIFÁSICA HHX 90 T4 5,5kW EXNA (material) | 4914.44 |
| CATHHX0012 | VENTILADOR SERIE TRIFÁSICA HHX 35 T2 0,55kW EXE (material) | 1790.27 |
| CATHHX0013 | VENTILADOR SERIE TRIFÁSICA HHX 35 T4 0,12kW EXE (material) | 1752.73 |
| CATHHX0014 | VENTILADOR SERIE TRIFÁSICA HHX 45 T4 0,37kW EXE (material) | 1826.83 |
| CATHHX0015 | VENTILADOR SERIE TRIFÁSICA HHX 56 T4 0,55kW EXE (material) | 2026.94 |
| CATHHX0016 | VENTILADOR SERIE TRIFÁSICA HHX 56 T4 0,75kW EXE (material) | 2077.23 |
| CATHHX0017 | VENTILADOR SERIE TRIFÁSICA HHX 56 T4 1,1kW EXE (material) | 2204.98 |
| CATHHX0018 | VENTILADOR SERIE TRIFÁSICA HHX 63 T4 1,1kW EXE (material) | 2504.82 |
| CATHHX0019 | VENTILADOR SERIE TRIFÁSICA HHX 71 T4 1,1kW EXE (material) | 2579.34 |
| CATHHX0020 | VENTILADOR SERIE TRIFÁSICA HHX 71 T4 1,5kW EXE (material) | 2625.64 |
| CATHHX0021 | VENTILADOR SERIE TRIFÁSICA HHX 90 T4 3kW EXE (material) | 4904.71 |
| CATHHX0022 | VENTILADOR SERIE TRIFÁSICA HHX 90 T4 5,5kW EXE (material) | 5307.74 |
| CATHHX0023 | VENTILADOR SERIE TRIFÁSICA HHX 35 T2 0,55kW EXD (material) | 2049.11 |
| CATHHX0024 | VENTILADOR SERIE TRIFÁSICA HHX 35 T4 0,12kW EXD (material) | 1880.69 |
| CATHHX0025 | VENTILADOR SERIE TRIFÁSICA HHX 45 T4 0,37kW EXD (material) | 2053.22 |
| CATHHX0026 | VENTILADOR SERIE TRIFÁSICA HHX 56 T4 0,55kW EXD (material) | 2237.97 |
| CATHHX0027 | VENTILADOR SERIE TRIFÁSICA HHX 56 T4 0,75kW EXD (material) | 2285.67 |
| CATHHX0028 | VENTILADOR SERIE TRIFÁSICA HHX 56 T4 1,1kW EXD (material) | 2384.32 |
| CATHHX0029 | VENTILADOR SERIE TRIFÁSICA HHX 63 T4 1,1kW EXD (material) | 2684.16 |
| CATHHX0030 | VENTILADOR SERIE TRIFÁSICA HHX 71 T4 1,1kW EXD (material) | 2758.68 |
| CATHHX0031 | VENTILADOR SERIE TRIFÁSICA HHX 71 T4 1,5kW EXD (material) | 2880.69 |
| CATHHX0032 | VENTILADOR SERIE TRIFÁSICA HHX 90 T4 3kW EXD (material) | 5386.38 |
| CATHHX0033 | VENTILADOR SERIE TRIFÁSICA HHX 90 T4 5,5kW EXD (material) | 5699.3 |
| CAMBOXHBAM60001 | VENTILADOR SERIE MONOFÁSICA BOX HBA 45 M6 (A0:6) 0,12kW (material) | 754.9 |
| CAMBOXHBAM60002 | VENTILADOR SERIE MONOFÁSICA BOX HBA 45 M6 (A5:6) 0,12kW (material) | 889.89 |
| CAMBOXHBAM60003 | VENTILADOR SERIE MONOFÁSICA BOX HBA 50 M6 (A0:6) 0,12kW (material) | 794.48 |
| CAMBOXHBAM60004 | VENTILADOR SERIE MONOFÁSICA BOX HBA 50 M6 (A5:6) 0,12kW (material) | 929.37 |
| CAMBOXHBAM60005 | VENTILADOR SERIE MONOFÁSICA BOX HBA 50 M6 (A5:6) 0,18kW (material) | 959.65 |
| CAMBOXHBAM60006 | VENTILADOR SERIE MONOFÁSICA BOX HBA 56 M6 (A2:9) 0,12kW (material) | 1132.72 |
| CAMBOXHBAM60007 | VENTILADOR SERIE MONOFÁSICA BOX HBA 56 M6 (A2:9) 0,18kW (material) | 1162.9 |
| CAMBOXHBAM60008 | VENTILADOR SERIE MONOFÁSICA BOX HBA 56 M6 (A2:9) 0,25kW (material) | 1176.53 |
| CAMBOXHBAM60009 | VENTILADOR SERIE MONOFÁSICA BOX HBA 56 M6 (A2:9) 0,37kW (material) | 1244.78 |
| CAMBOXHBAM60010 | VENTILADOR SERIE MONOFÁSICA BOX HBA 56 M6 (A2:9) 0,55kW (material) | 1280.04 |
| CAMBOXHBAM60011 | VENTILADOR SERIE MONOFÁSICA BOX HBA 56 M6 (A2:6) 0,12kW (material) | 1062.52 |
| CAMBOXHBAM60012 | VENTILADOR SERIE MONOFÁSICA BOX HBA 56 M6 (A2:6) 0,18kW (material) | 1092.7 |
| CAMBOXHBAM60013 | VENTILADOR SERIE MONOFÁSICA BOX HBA 56 M6 (A2:6) 0,25kW (material) | 1106.22 |
| CAMBOXHBAM60014 | VENTILADOR SERIE MONOFÁSICA BOX HBA 56 M6 (A2:6) 0,37kW (material) | 1174.47 |
| CAMBOXHBAM60015 | VENTILADOR SERIE MONOFÁSICA BOX HBA 56 M6 (A2:6) 0,55kW (material) | 1209.84 |
| CAMBOXHBAM60016 | VENTILADOR SERIE MONOFÁSICA BOX HBA 56 M6 (A5:6) 0,12kW (material) | 1089.67 |
| CAMBOXHBAM60017 | VENTILADOR SERIE MONOFÁSICA BOX HBA 56 M6 (A5:6) 0,18kW (material) | 1119.85 |
| CAMBOXHBAM60018 | VENTILADOR SERIE MONOFÁSICA BOX HBA 56 M6 (A5:6) 0,25kW (material) | 1133.48 |
| CAMBOXHBAM60019 | VENTILADOR SERIE MONOFÁSICA BOX HBA 56 M6 (A5:6) 0,37kW (material) | 1201.62 |
| CAMBOXHBAM60020 | VENTILADOR SERIE MONOFÁSICA BOX HBA 56 M6 (A5:6) 0,55kW (material) | 1236.99 |
| CAMBOXHBAM60021 | VENTILADOR SERIE MONOFÁSICA BOX HBA 63 M6 (A2:9) 0,18kW (material) | 1199.24 |
| CAMBOXHBAM60022 | VENTILADOR SERIE MONOFÁSICA BOX HBA 63 M6 (A2:9) 0,25kW (material) | 1212.76 |
| CAMBOXHBAM60023 | VENTILADOR SERIE MONOFÁSICA BOX HBA 63 M6 (A2:9) 0,37kW (material) | 1281.02 |
| CAMBOXHBAM60024 | VENTILADOR SERIE MONOFÁSICA BOX HBA 63 M6 (A2:9) 0,55kW (material) | 1316.28 |
| CAMBOXHBAM60025 | VENTILADOR SERIE MONOFÁSICA BOX HBA 63 M6 (A2:6) 0,18kW (material) | 1128.94 |
| CAMBOXHBAM60026 | VENTILADOR SERIE MONOFÁSICA BOX HBA 63 M6 (A2:6) 0,25kW (material) | 1142.56 |
| CAMBOXHBAM60027 | VENTILADOR SERIE MONOFÁSICA BOX HBA 63 M6 (A2:6) 0,37kW (material) | 1210.71 |
| CAMBOXHBAM60028 | VENTILADOR SERIE MONOFÁSICA BOX HBA 63 M6 (A2:6) 0,55kW (material) | 1246.08 |
| CAMBOXHBAM60029 | VENTILADOR SERIE MONOFÁSICA BOX HBA 63 M6 (A5:6) 0,18kW (material) | 1156.09 |
| CAMBOXHBAM60030 | VENTILADOR SERIE MONOFÁSICA BOX HBA 63 M6 (A5:6) 0,25kW (material) | 1169.71 |
| CAMBOXHBAM60031 | VENTILADOR SERIE MONOFÁSICA BOX HBA 63 M6 (A5:6) 0,37kW (material) | 1237.97 |
| CAMBOXHBAM60032 | VENTILADOR SERIE MONOFÁSICA BOX HBA 63 M6 (A5:6) 0,55kW (material) | 1273.23 |
| CAMBOXHBAM60033 | VENTILADOR SERIE MONOFÁSICA BOX HBA 71 M6 (A2:9) 0,25kW (material) | 1433.42 |
| CAMBOXHBAM60034 | VENTILADOR SERIE MONOFÁSICA BOX HBA 71 M6 (A2:9) 0,37kW (material) | 1501.57 |
| CAMBOXHBAM60035 | VENTILADOR SERIE MONOFÁSICA BOX HBA 71 M6 (A2:9) 0,55kW (material) | 1536.94 |
| CAMBOXHBAM60036 | VENTILADOR SERIE MONOFÁSICA BOX HBA 71 M6 (A2:6) 0,25kW (material) | 1363.12 |
| CAMBOXHBAM60037 | VENTILADOR SERIE MONOFÁSICA BOX HBA 71 M6 (A2:6) 0,37kW (material) | 1431.37 |
| CAMBOXHBAM60038 | VENTILADOR SERIE MONOFÁSICA BOX HBA 71 M6 (A2:6) 0,55kW (material) | 1466.63 |
| CAMBOXHBAM60039 | VENTILADOR SERIE MONOFÁSICA BOX HBA 71 M6 (A5:6) 0,25kW (material) | 1390.27 |
| CAMBOXHBAM60040 | VENTILADOR SERIE MONOFÁSICA BOX HBA 71 M6 (A5:6) 0,37kW (material) | 1458.52 |
| CAMBOXHBAM60041 | VENTILADOR SERIE MONOFÁSICA BOX HBA 71 M6 (A5:6) 0,55kW (material) | 1493.89 |
| CATBOXHBAM60001 | VENTILADOR SERIE TRIFÁSICA BOX HBA 45 T4 (A0:6) 0,25Kw (material) | 844.57 |
| CATBOXHBAM60002 | VENTILADOR SERIE TRIFÁSICA BOX HBA 45 T4 (A5:6) 0,18Kw (material) | 951.43 |
| CATBOXHBAM60003 | VENTILADOR SERIE TRIFÁSICA BOX HBA 45 T4 (A5:6) 0,25Kw (material) | 979.45 |
| CATBOXHBAM60004 | VENTILADOR SERIE TRIFÁSICA BOX HBA 45 T4 (A5:6) 0,37Kw (material) | 984.64 |
| CATBOXHBAM60005 | VENTILADOR SERIE TRIFÁSICA BOX HBA 45 T4 (A5:6) 0,55Kw (material) | 1000.87 |
| CATBOXHBAM60006 | VENTILADOR SERIE TRIFÁSICA BOX HBA 50 T4 (A0:6) 0,37Kw (material) | 889.13 |
| CATBOXHBAM60007 | VENTILADOR SERIE TRIFÁSICA BOX HBA 50 T4 (A5:6) 0,25Kw (material) | 1019.04 |
| CATBOXHBAM60008 | VENTILADOR SERIE TRIFÁSICA BOX HBA 50 T4 (A5:6) 0,37Kw (material) | 1024.12 |
| CATBOXHBAM60009 | VENTILADOR SERIE TRIFÁSICA BOX HBA 50 T4 (A5:6) 0,55Kw (material) | 1040.46 |
| CATBOXHBAM60010 | VENTILADOR SERIE TRIFÁSICA BOX HBA 50 T4 (A5:6) 0,75Kw (material) | 1045 |
| CATBOXHBAM60011 | VENTILADOR SERIE TRIFÁSICA BOX HBA 56 T4 (A2:9) 0,37Kw (material) | 1227.48 |
| CATBOXHBAM60012 | VENTILADOR SERIE TRIFÁSICA BOX HBA 56 T4 (A2:9) 0,55Kw (material) | 1243.7 |
| CATBOXHBAM60013 | VENTILADOR SERIE TRIFÁSICA BOX HBA 56 T4 (A2:9) 0,75Kw (material) | 1248.35 |
| CATBOXHBAM60014 | VENTILADOR SERIE TRIFÁSICA BOX HBA 56 T4 (A2:9) 1,1Kw (material) | 1289.02 |
| CATBOXHBAM60015 | VENTILADOR SERIE TRIFÁSICA BOX HBA 56 T4 (A2:9) 1,5Kw (material) | 1331.42 |
| CATBOXHBAM60016 | VENTILADOR SERIE TRIFÁSICA BOX HBA 56 T4 (A2:9) 2,2Kw (material) | 1422.5 |
| CATBOXHBAM60017 | VENTILADOR SERIE TRIFÁSICA BOX HBA 56 T4 (A2:6) 0,37Kw (material) | 1157.17 |
| CATBOXHBAM60018 | VENTILADOR SERIE TRIFÁSICA BOX HBA 56 T4 (A2:6) 0,55Kw (material) | 1173.5 |
| CATBOXHBAM60019 | VENTILADOR SERIE TRIFÁSICA BOX HBA 56 T4 (A2:6) 0,75Kw (material) | 1178.04 |
| CATBOXHBAM60020 | VENTILADOR SERIE TRIFÁSICA BOX HBA 56 T4 (A2:6) 1,1Kw (material) | 1218.82 |
| CATBOXHBAM60021 | VENTILADOR SERIE TRIFÁSICA BOX HBA 56 T4 (A2:6) 1,5Kw (material) | 1261.12 |
| CATBOXHBAM60022 | VENTILADOR SERIE TRIFÁSICA BOX HBA 56 T4 (A2:6) 2,2Kw (material) | 1352.3 |
| CATBOXHBAM60023 | VENTILADOR SERIE TRIFÁSICA BOX HBA 56 T4 (A5:6) 0,37Kw (material) | 1184.32 |
| CATBOXHBAM60024 | VENTILADOR SERIE TRIFÁSICA BOX HBA 56 T4 (A5:6) 0,55Kw (material) | 1200.65 |
| CATBOXHBAM60025 | VENTILADOR SERIE TRIFÁSICA BOX HBA 56 T4 (A5:6) 0,75Kw (material) | 1205.3 |
| CATBOXHBAM60026 | VENTILADOR SERIE TRIFÁSICA BOX HBA 56 T4 (A5:6) 1,1Kw (material) | 1245.97 |
| CATBOXHBAM60027 | VENTILADOR SERIE TRIFÁSICA BOX HBA 56 T4 (A5:6) 1,5Kw (material) | 1288.27 |
| CATBOXHBAM60028 | VENTILADOR SERIE TRIFÁSICA BOX HBA 56 T4 (A5:6) 2,2Kw (material) | 1379.45 |
| CATBOXHBAM60029 | VENTILADOR SERIE TRIFÁSICA BOX HBA 63 T4 (A2:9) 0,37Kw (material) | 1263.71 |
| CATBOXHBAM60030 | VENTILADOR SERIE TRIFÁSICA BOX HBA 63 T4 (A2:9) 0,55Kw (material) | 1280.04 |
| CATBOXHBAM60031 | VENTILADOR SERIE TRIFÁSICA BOX HBA 63 T4 (A2:9) 0,75Kw (material) | 1284.59 |
| CATBOXHBAM60032 | VENTILADOR SERIE TRIFÁSICA BOX HBA 63 T4 (A2:9) 1,1Kw (material) | 1325.37 |
| CATBOXHBAM60033 | VENTILADOR SERIE TRIFÁSICA BOX HBA 63 T4 (A2:9) 1,5Kw (material) | 1367.66 |
| CATBOXHBAM60034 | VENTILADOR SERIE TRIFÁSICA BOX HBA 63 T4 (A2:9) 2,2Kw (material) | 1458.84 |
| CATBOXHBAM60035 | VENTILADOR SERIE TRIFÁSICA BOX HBA 63 T4 (A2:9) 3Kw (material) | 1540.62 |
| CATBOXHBAM60036 | VENTILADOR SERIE TRIFÁSICA BOX HBA 63 T4 (A2:6) 0,37Kw (material) | 1193.4 |
| CATBOXHBAM60037 | VENTILADOR SERIE TRIFÁSICA BOX HBA 63 T4 (A2:6) 0,55Kw (material) | 1209.74 |
| CATBOXHBAM60038 | VENTILADOR SERIE TRIFÁSICA BOX HBA 63 T4 (A2:6) 0,75Kw (material) | 1214.39 |
| CATBOXHBAM60039 | VENTILADOR SERIE TRIFÁSICA BOX HBA 63 T4 (A2:6) 1,1Kw (material) | 1255.06 |
| CATBOXHBAM60040 | VENTILADOR SERIE TRIFÁSICA BOX HBA 63 T4 (A2:6) 1,5Kw (material) | 1297.35 |
| CATBOXHBAM60041 | VENTILADOR SERIE TRIFÁSICA BOX HBA 63 T4 (A2:6) 2,2Kw (material) | 1388.54 |
| CATBOXHBAM60042 | VENTILADOR SERIE TRIFÁSICA BOX HBA 63 T4 (A2:6) 3Kw (material) | 1470.31 |
| CATBOXHBAM60043 | VENTILADOR SERIE TRIFÁSICA BOX HBA 63 T4 (A5:6) 0,37Kw (material) | 1220.66 |
| CATBOXHBAM60044 | VENTILADOR SERIE TRIFÁSICA BOX HBA 63 T4 (A5:6) 0,55Kw (material) | 1236.89 |
| CATBOXHBAM60045 | VENTILADOR SERIE TRIFÁSICA BOX HBA 63 T4 (A5:6) 0,75Kw (material) | 1241.54 |
| CATBOXHBAM60046 | VENTILADOR SERIE TRIFÁSICA BOX HBA 63 T4 (A5:6) 1,1Kw (material) | 1282.21 |
| CATBOXHBAM60047 | VENTILADOR SERIE TRIFÁSICA BOX HBA 63 T4 (A5:6) 1,5Kw (material) | 1324.61 |
| CATBOXHBAM60048 | VENTILADOR SERIE TRIFÁSICA BOX HBA 63 T4 (A5:6) 2,2Kw (material) | 1415.69 |
| CATBOXHBAM60049 | VENTILADOR SERIE TRIFÁSICA BOX HBA 63 T4 (A5:6) 3Kw (material) | 1497.46 |
| CATBOXHBAM60050 | VENTILADOR SERIE TRIFÁSICA BOX HBA 71 T4 (A2:9) 0,75Kw (material) | 1505.25 |
| CATBOXHBAM60051 | VENTILADOR SERIE TRIFÁSICA BOX HBA 71 T4 (A2:9) 1,1Kw (material) | 1545.92 |
| CATBOXHBAM60052 | VENTILADOR SERIE TRIFÁSICA BOX HBA 71 T4 (A2:9) 1,5Kw (material) | 1588.21 |
| CATBOXHBAM60053 | VENTILADOR SERIE TRIFÁSICA BOX HBA 71 T4 (A2:9) 2,2Kw (material) | 1679.4 |
| CATBOXHBAM60054 | VENTILADOR SERIE TRIFÁSICA BOX HBA 71 T4 (A2:9) 3Kw (material) | 1761.17 |
| CATBOXHBAM60055 | VENTILADOR SERIE TRIFÁSICA BOX HBA 71 T4 (A2:9) 4Kw (material) | 1882.1 |
| CATBOXHBAM60056 | VENTILADOR SERIE TRIFÁSICA BOX HBA 71 T4 (A2:6) 0,75Kw (material) | 1434.94 |
| CATBOXHBAM60057 | VENTILADOR SERIE TRIFÁSICA BOX HBA 71 T4 (A2:6) 1,1Kw (material) | 1475.61 |
| CATBOXHBAM60058 | VENTILADOR SERIE TRIFÁSICA BOX HBA 71 T4 (A2:6) 1,5Kw (material) | 1518.01 |
| CATBOXHBAM60059 | VENTILADOR SERIE TRIFÁSICA BOX HBA 71 T4 (A2:6) 2,2Kw (material) | 1609.09 |
| CATBOXHBAM60060 | VENTILADOR SERIE TRIFÁSICA BOX HBA 71 T4 (A2:6) 3Kw (material) | 1690.86 |
| CATBOXHBAM60061 | VENTILADOR SERIE TRIFÁSICA BOX HBA 71 T4 (A2:6) 4Kw (material) | 1811.79 |
| CATBOXHBAM60062 | VENTILADOR SERIE TRIFÁSICA BOX HBA 71 T4 (A5:6) 0,75Kw (material) | 1462.09 |
| CATBOXHBAM60063 | VENTILADOR SERIE TRIFÁSICA BOX HBA 71 T4 (A5:6) 1,1Kw (material) | 1502.87 |
| CATBOXHBAM60064 | VENTILADOR SERIE TRIFÁSICA BOX HBA 71 T4 (A5:6) 1,5Kw (material) | 1545.16 |
| CATBOXHBAM60065 | VENTILADOR SERIE TRIFÁSICA BOX HBA 71 T4 (A5:6) 2,2Kw (material) | 1636.35 |
| CATBOXHBAM60066 | VENTILADOR SERIE TRIFÁSICA BOX HBA 71 T4 (A5:6) 3Kw (material) | 1718.12 |
| CATBOXHBAM60067 | VENTILADOR SERIE TRIFÁSICA BOX HBA 71 T4 (A5:6) 4Kw (material) | 1838.94 |
| CATBOXHBAM60068 | VENTILADOR SERIE TRIFÁSICA BOX HBA 80 T4 (A2:9) 1,1Kw (material) | 1596.65 |
| CATBOXHBAM60069 | VENTILADOR SERIE TRIFÁSICA BOX HBA 80 T4 (A2:9) 1,5Kw (material) | 1638.94 |
| CATBOXHBAM60070 | VENTILADOR SERIE TRIFÁSICA BOX HBA 80 T4 (A2:9) 2,2Kw (material) | 1730.13 |
| CATBOXHBAM60071 | VENTILADOR SERIE TRIFÁSICA BOX HBA 80 T4 (A2:9) 3Kw (material) | 1811.9 |
| CATBOXHBAM60072 | VENTILADOR SERIE TRIFÁSICA BOX HBA 80 T4 (A2:9) 4Kw (material) | 1932.72 |
| CATBOXHBAM60073 | VENTILADOR SERIE TRIFÁSICA BOX HBA 80 T4 (A2:9) 5,5Kw (material) | 2116.39 |
| CATBOXHBAM60074 | VENTILADOR SERIE TRIFÁSICA BOX HBA 80 T4 (A2:9) 7,5Kw (material) | 2273.66 |
| CATBOXHBAM60075 | VENTILADOR SERIE TRIFÁSICA BOX HBA 80 T4 (A2:9) 9,2Kw (material) | 2595.24 |
| CATBOXHBAM60076 | VENTILADOR SERIE TRIFÁSICA BOX HBA 80 T4 (A2:6) 1,1Kw (material) | 1526.34 |
| CATBOXHBAM60077 | VENTILADOR SERIE TRIFÁSICA BOX HBA 80 T4 (A2:6) 1,5Kw (material) | 1568.74 |
| CATBOXHBAM60078 | VENTILADOR SERIE TRIFÁSICA BOX HBA 80 T4 (A2:6) 2,2Kw (material) | 1659.82 |
| CATBOXHBAM60079 | VENTILADOR SERIE TRIFÁSICA BOX HBA 80 T4 (A2:6) 3Kw (material) | 1741.59 |
| CATBOXHBAM60080 | VENTILADOR SERIE TRIFÁSICA BOX HBA 80 T4 (A2:6) 4Kw (material) | 1862.52 |
| CATBOXHBAM60081 | VENTILADOR SERIE TRIFÁSICA BOX HBA 80 T4 (A2:6) 5,5Kw (material) | 2046.08 |
| CATBOXHBAM60082 | VENTILADOR SERIE TRIFÁSICA BOX HBA 80 T4 (A2:6) 7,5Kw (material) | 2203.46 |
| CATBOXHBAM60083 | VENTILADOR SERIE TRIFÁSICA BOX HBA 80 T4 (A2:6) 9,2Kw (material) | 2525.04 |
| CATBOXHBAM60084 | VENTILADOR SERIE TRIFÁSICA BOX HBA 80 T4 (A5:6) 1,1Kw (material) | 1553.49 |
| CATBOXHBAM60085 | VENTILADOR SERIE TRIFÁSICA BOX HBA 80 T4 (A5:6) 1,5Kw (material) | 1595.89 |
| CATBOXHBAM60086 | VENTILADOR SERIE TRIFÁSICA BOX HBA 80 T4 (A5:6) 2,2Kw (material) | 1686.97 |
| CATBOXHBAM60087 | VENTILADOR SERIE TRIFÁSICA BOX HBA 80 T4 (A5:6) 3Kw (material) | 1768.74 |
| CATBOXHBAM60088 | VENTILADOR SERIE TRIFÁSICA BOX HBA 80 T4 (A5:6) 4Kw (material) | 1889.67 |
| CATBOXHBAM60089 | VENTILADOR SERIE TRIFÁSICA BOX HBA 90 T4 (A6:6) 3Kw (material) | 2925.48 |
| CATBOXHBAM60090 | VENTILADOR SERIE TRIFÁSICA BOX HBA 90 T4 (A6:6) 4Kw (material) | 3046.3 |
| CATBOXHBAM60091 | VENTILADOR SERIE TRIFÁSICA BOX HBA 90 T4 (A6:6) 5,5Kw (material) | 3229.86 |
| CATBOXHBAM60092 | VENTILADOR SERIE TRIFÁSICA BOX HBA 90 T4 (A6:6) 7,5Kw (material) | 3387.24 |
| CATBOXHBAM60093 | VENTILADOR SERIE TRIFÁSICA BOX HBA 90 T4 (A6:6) 9,2Kw (material) | 3708.82 |
| CATBOXHBAM60094 | VENTILADOR SERIE TRIFÁSICA BOX HBA 90 T4 (A6:6) 11Kw (material) | 3883.94 |
| CATBOXHBAM60095 | VENTILADOR SERIE TRIFÁSICA BOX HBA 90 T4 (A6:6) 15Kw (material) | 4082.21 |
| CATBOXHBAM60096 | VENTILADOR SERIE TRIFÁSICA BOX HBA 90 T4 (A6:3) 3Kw (material) | 2692.48 |
| CATBOXHBAM60097 | VENTILADOR SERIE TRIFÁSICA BOX HBA 90 T4 (A6:3) 4Kw (material) | 2813.31 |
| CATBOXHBAM60098 | VENTILADOR SERIE TRIFÁSICA BOX HBA 90 T4 (A6:3) 5,5Kw (material) | 2996.97 |
| CATBOXHBAM60099 | VENTILADOR SERIE TRIFÁSICA BOX HBA 90 T4 (A6:3) 7,5Kw (material) | 3154.25 |
| CATBOXHBAM60100 | VENTILADOR SERIE TRIFÁSICA BOX HBA 90 T4 (A6:3) 9,2Kw (material) | 3475.83 |
| CATBOXHBAM60101 | VENTILADOR SERIE TRIFÁSICA BOX HBA 90 T4 (A6:3) 11Kw (material) | 3650.95 |
| CATBOXHBAM60102 | VENTILADOR SERIE TRIFÁSICA BOX HBA 90 T4 (A6:3) 15Kw (material) | 3849.22 |
| CATBOXHBAM60103 | VENTILADOR SERIE TRIFÁSICA BOX HBA 100 T4 (A6:6) 5,5Kw (material) | 3352.95 |
| CATBOXHBAM60104 | VENTILADOR SERIE TRIFÁSICA BOX HBA 100 T4 (A6:6) 7,5Kw (material) | 3510.22 |
| CATBOXHBAM60105 | VENTILADOR SERIE TRIFÁSICA BOX HBA 100 T4 (A6:6) 9,2Kw (material) | 3831.8 |
| CATBOXHBAM60106 | VENTILADOR SERIE TRIFÁSICA BOX HBA 100 T4 (A6:6) 11Kw (material) | 4006.93 |
| CATBOXHBAM60107 | VENTILADOR SERIE TRIFÁSICA BOX HBA 100 T4 (A6:6) 15Kw (material) | 4205.2 |
| CATBOXHBAM60108 | VENTILADOR SERIE TRIFÁSICA BOX HBA 100 T4 (A6:6) 18,5Kw (material) | 4644.24 |
| CATBOXHBAM60109 | VENTILADOR SERIE TRIFÁSICA BOX HBA 100 T4 (A6:6) 22Kw (material) | 4785.73 |
| CATBOXHBAM60110 | VENTILADOR SERIE TRIFÁSICA BOX HBA 100 T4 (A6:3) 5,5Kw (material) | 3119.96 |
| CATBOXHBAM60111 | VENTILADOR SERIE TRIFÁSICA BOX HBA 100 T4 (A6:3) 7,5Kw (material) | 3277.23 |
| CATBOXHBAM60112 | VENTILADOR SERIE TRIFÁSICA BOX HBA 100 T4 (A6:3) 9,2Kw (material) | 3598.92 |
| CATBOXHBAM60113 | VENTILADOR SERIE TRIFÁSICA BOX HBA 100 T4 (A6:3) 11Kw (material) | 3773.94 |
| CATBOXHBAM60114 | VENTILADOR SERIE TRIFÁSICA BOX HBA 100 T4 (A6:3) 15Kw (material) | 3972.31 |
| CATBOXHBAM60115 | VENTILADOR SERIE TRIFÁSICA BOX HBA 100 T4 (A6:3) 18,5Kw (material) | 4411.25 |
| CATBOXHBAM60116 | VENTILADOR SERIE TRIFÁSICA BOX HBA 100 T4 (A6:3) 22Kw (material) | 4552.74 |
| CATBOXHBAM60117 | VENTILADOR SERIE TRIFÁSICA BOX HBA 112 T4 (A6:6) 5,5Kw (material) | 4658.95 |
| CATBOXHBAM60118 | VENTILADOR SERIE TRIFÁSICA BOX HBA 112 T4 (A6:6) 7,5Kw (material) | 4816.23 |
| CATBOXHBAM60119 | VENTILADOR SERIE TRIFÁSICA BOX HBA 112 T4 (A6:6) 9,2Kw (material) | 5137.92 |
| CATBOXHBAM60120 | VENTILADOR SERIE TRIFÁSICA BOX HBA 112 T4 (A6:6) 11Kw (material) | 5312.93 |
| CATBOXHBAM60121 | VENTILADOR SERIE TRIFÁSICA BOX HBA 112 T4 (A6:6) 15Kw (material) | 5511.31 |
| CATBOXHBAM60122 | VENTILADOR SERIE TRIFÁSICA BOX HBA 112 T4 (A6:6) 18,5Kw (material) | 5950.25 |
| CATBOXHBAM60123 | VENTILADOR SERIE TRIFÁSICA BOX HBA 112 T4 (A6:6) 22Kw (material) | 6091.73 |
| CATBOXHBAM60124 | VENTILADOR SERIE TRIFÁSICA BOX HBA 112 T4 (A6:6) 30Kw (material) | 6871.29 |
| CATBOXHBAM60125 | VENTILADOR SERIE TRIFÁSICA BOX HBA 112 T4 (A6:6) 37Kw (material) | 7579.56 |
| CATBOXHBAM60126 | VENTILADOR SERIE TRIFÁSICA BOX HBA 112 T4 (A6:3) 5,5Kw (material) | 4425.96 |
| CATBOXHBAM60127 | VENTILADOR SERIE TRIFÁSICA BOX HBA 112 T4 (A6:3) 7,5Kw (material) | 4583.24 |
| CATBOXHBAM60128 | VENTILADOR SERIE TRIFÁSICA BOX HBA 112 T4 (A6:3) 9,2Kw (material) | 4904.93 |
| CATBOXHBAM60129 | VENTILADOR SERIE TRIFÁSICA BOX HBA 112 T4 (A6:3) 11Kw (material) | 5079.94 |
| CATBOXHBAM60130 | VENTILADOR SERIE TRIFÁSICA BOX HBA 112 T4 (A6:3) 15Kw (material) | 5278.32 |
| CATBOXHBAM60131 | VENTILADOR SERIE TRIFÁSICA BOX HBA 112 T4 (A6:3) 18,5Kw (material) | 5717.26 |
| CATBOXHBAM60132 | VENTILADOR SERIE TRIFÁSICA BOX HBA 112 T4 (A6:3) 22Kw (material) | 5858.74 |
| CATBOXHBAM60133 | VENTILADOR SERIE TRIFÁSICA BOX HBA 112 T4 (A6:3) 30Kw (material) | 6638.3 |
| CATBOXHBAM60134 | VENTILADOR SERIE TRIFÁSICA BOX HBA 112 T4 (A6:3) 37Kw (material) | 7346.57 |
| CATBOXHBAM60135 | VENTILADOR SERIE TRIFÁSICA BOX HBA 125 T4 (A7:8) 11Kw (material) | 5810.17 |
| CATBOXHBAM60136 | VENTILADOR SERIE TRIFÁSICA BOX HBA 125 T4 (A7:8) 15Kw (material) | 6008.44 |
| CATBOXHBAM60137 | VENTILADOR SERIE TRIFÁSICA BOX HBA 125 T4 (A7:8) 18,5Kw (material) | 6447.49 |
| CATBOXHBAM60138 | VENTILADOR SERIE TRIFÁSICA BOX HBA 125 T4 (A7:8) 22Kw (material) | 6588.86 |
| CATBOXHBAM60139 | VENTILADOR SERIE TRIFÁSICA BOX HBA 125 T4 (A7:8) 30Kw (material) | 7368.53 |
| CATBOXHBAM60140 | VENTILADOR SERIE TRIFÁSICA BOX HBA 125 T4 (A7:8) 37Kw (material) | 8076.7 |
| CATBOXHBAM60141 | VENTILADOR SERIE TRIFÁSICA BOX HBA 125 T4 (A7:8) 45Kw (material) | 8519.1 |
| CATBOXHBAM60142 | VENTILADOR SERIE TRIFÁSICA BOX HBA 125 T4 (A7:4) 7,5Kw (material) | 5002.82 |
| CATBOXHBAM60143 | VENTILADOR SERIE TRIFÁSICA BOX HBA 125 T4 (A7:4) 9,2Kw (material) | 5324.4 |
| CATBOXHBAM60144 | VENTILADOR SERIE TRIFÁSICA BOX HBA 125 T4 (A7:4) 11Kw (material) | 5499.52 |
| CATBOXHBAM60145 | VENTILADOR SERIE TRIFÁSICA BOX HBA 125 T4 (A7:4) 15Kw (material) | 5697.79 |
| CATBOXHBAM60146 | VENTILADOR SERIE TRIFÁSICA BOX HBA 125 T4 (A7:4) 18,5Kw (material) | 6136.84 |
| CATBOXHBAM60147 | VENTILADOR SERIE TRIFÁSICA BOX HBA 125 T4 (A7:4) 22Kw (material) | 6278.32 |
| CATBOXHBAM60148 | VENTILADOR SERIE TRIFÁSICA BOX HBA 125 T4 (A7:4) 30Kw (material) | 7057.88 |
| CATBOXHBAM60149 | VENTILADOR SERIE TRIFÁSICA BOX HBA 125 T4 (A7:4) 37Kw (material) | 7766.15 |
| CATBOXHBAM60150 | VENTILADOR SERIE TRIFÁSICA BOX HBA 125 T4 (A7:4) 45Kw (material) | 8208.44 |
| CATBOXHBAM60151 | VENTILADOR SERIE TRIFÁSICA BOX HBA 45 T6 (A0:6) 0,12Kw (material) | 877.34 |
| CATBOXHBAM60152 | VENTILADOR SERIE TRIFÁSICA BOX HBA 45 T6 (A5:6) 0,12Kw (material) | 1012.33 |
| CATBOXHBAM60153 | VENTILADOR SERIE TRIFÁSICA BOX HBA 50 T6 (A0:6) 0,12Kw (material) | 916.82 |
| CATBOXHBAM60154 | VENTILADOR SERIE TRIFÁSICA BOX HBA 50 T6 (A5:6) 0,12Kw (material) | 1051.81 |
| CATBOXHBAM60155 | VENTILADOR SERIE TRIFÁSICA BOX HBA 50 T6 (A5:6) 0,18Kw (material) | 1065.23 |
| CATBOXHBAM60156 | VENTILADOR SERIE TRIFÁSICA BOX HBA 56 T6 (A2:9) 0,12Kw (material) | 1255.17 |
| CATBOXHBAM60157 | VENTILADOR SERIE TRIFÁSICA BOX HBA 56 T6 (A2:9) 0,18Kw (material) | 1268.58 |
| CATBOXHBAM60158 | VENTILADOR SERIE TRIFÁSICA BOX HBA 56 T6 (A2:9) 0,25Kw (material) | 1273.88 |
| CATBOXHBAM60159 | VENTILADOR SERIE TRIFÁSICA BOX HBA 56 T6 (A2:9) 0,37Kw (material) | 1287.29 |
| CATBOXHBAM60160 | VENTILADOR SERIE TRIFÁSICA BOX HBA 56 T6 (A2:9) 0,55Kw (material) | 1276.26 |
| CATBOXHBAM60161 | VENTILADOR SERIE TRIFÁSICA BOX HBA 56 T6 (A2:6) 0,12Kw (material) | 1184.86 |
| CATBOXHBAM60162 | VENTILADOR SERIE TRIFÁSICA BOX HBA 56 T6 (A2:6) 0,18Kw (material) | 1198.27 |
| CATBOXHBAM60163 | VENTILADOR SERIE TRIFÁSICA BOX HBA 56 T6 (A2:6) 0,25Kw (material) | 1203.68 |
| CATBOXHBAM60164 | VENTILADOR SERIE TRIFÁSICA BOX HBA 56 T6 (A2:6) 0,37Kw (material) | 1216.98 |
| CATBOXHBAM60165 | VENTILADOR SERIE TRIFÁSICA BOX HBA 56 T6 (A2:6) 0,55Kw (material) | 1205.95 |
| CATBOXHBAM60166 | VENTILADOR SERIE TRIFÁSICA BOX HBA 56 T6 (A5:6) 0,12Kw (material) | 1212.12 |
| CATBOXHBAM60167 | VENTILADOR SERIE TRIFÁSICA BOX HBA 56 T6 (A5:6) 0,18Kw (material) | 1225.42 |
| CATBOXHBAM60168 | VENTILADOR SERIE TRIFÁSICA BOX HBA 56 T6 (A5:6) 0,25Kw (material) | 1230.83 |
| CATBOXHBAM60169 | VENTILADOR SERIE TRIFÁSICA BOX HBA 56 T6 (A5:6) 0,37Kw (material) | 1244.24 |
| CATBOXHBAM60170 | VENTILADOR SERIE TRIFÁSICA BOX HBA 56 T6 (A5:6) 0,55Kw (material) | 1233.21 |
| CATBOXHBAM60171 | VENTILADOR SERIE TRIFÁSICA BOX HBA 63 T6 (A2:9) 0,18Kw (material) | 1304.81 |
| CATBOXHBAM60172 | VENTILADOR SERIE TRIFÁSICA BOX HBA 63 T6 (A2:9) 0,25Kw (material) | 1310.11 |
| CATBOXHBAM60173 | VENTILADOR SERIE TRIFÁSICA BOX HBA 63 T6 (A2:9) 0,37Kw (material) | 1323.53 |
| CATBOXHBAM60174 | VENTILADOR SERIE TRIFÁSICA BOX HBA 63 T6 (A2:9) 0,55Kw (material) | 1312.49 |
| CATBOXHBAM60175 | VENTILADOR SERIE TRIFÁSICA BOX HBA 63 T6 (A2:9) 0,75Kw (material) | 1336.07 |
| CATBOXHBAM60176 | VENTILADOR SERIE TRIFÁSICA BOX HBA 63 T6 (A2:6) 0,18Kw (material) | 1234.51 |
| CATBOXHBAM60177 | VENTILADOR SERIE TRIFÁSICA BOX HBA 63 T6 (A2:6) 0,25Kw (material) | 1239.91 |
| CATBOXHBAM60178 | VENTILADOR SERIE TRIFÁSICA BOX HBA 63 T6 (A2:6) 0,37Kw (material) | 1253.22 |
| CATBOXHBAM60179 | VENTILADOR SERIE TRIFÁSICA BOX HBA 63 T6 (A2:6) 0,55Kw (material) | 1242.29 |
| CATBOXHBAM60180 | VENTILADOR SERIE TRIFÁSICA BOX HBA 63 T6 (A2:6) 0,75Kw (material) | 1265.87 |
| CATBOXHBAM60181 | VENTILADOR SERIE TRIFÁSICA BOX HBA 63 T6 (A5:6) 0,18Kw (material) | 1261.66 |
| CATBOXHBAM60182 | VENTILADOR SERIE TRIFÁSICA BOX HBA 63 T6 (A5:6) 0,25Kw (material) | 1267.06 |
| CATBOXHBAM60183 | VENTILADOR SERIE TRIFÁSICA BOX HBA 63 T6 (A5:6) 0,37Kw (material) | 1280.48 |
| CATBOXHBAM60184 | VENTILADOR SERIE TRIFÁSICA BOX HBA 63 T6 (A5:6) 0,55Kw (material) | 1269.44 |
| CATBOXHBAM60185 | VENTILADOR SERIE TRIFÁSICA BOX HBA 63 T6 (A5:6) 0,75Kw (material) | 1293.02 |
| CATBOXHBAM60186 | VENTILADOR SERIE TRIFÁSICA BOX HBA 71 T6 (A2:9) 0,25Kw (material) | 1530.77 |
| CATBOXHBAM60187 | VENTILADOR SERIE TRIFÁSICA BOX HBA 71 T6 (A2:9) 0,37Kw (material) | 1544.19 |
| CATBOXHBAM60188 | VENTILADOR SERIE TRIFÁSICA BOX HBA 71 T6 (A2:9) 0,55Kw (material) | 1533.15 |
| CATBOXHBAM60189 | VENTILADOR SERIE TRIFÁSICA BOX HBA 71 T6 (A2:9) 0,75Kw (material) | 1556.73 |
| CATBOXHBAM60190 | VENTILADOR SERIE TRIFÁSICA BOX HBA 71 T6 (A2:9) 1,1Kw (material) | 1603.9 |
| CATBOXHBAM60191 | VENTILADOR SERIE TRIFÁSICA BOX HBA 71 T6 (A2:6) 0,25Kw (material) | 1460.47 |
| CATBOXHBAM60192 | VENTILADOR SERIE TRIFÁSICA BOX HBA 71 T6 (A2:6) 0,37Kw (material) | 1473.88 |
| CATBOXHBAM60193 | VENTILADOR SERIE TRIFÁSICA BOX HBA 71 T6 (A2:6) 0,55Kw (material) | 1462.85 |
| CATBOXHBAM60194 | VENTILADOR SERIE TRIFÁSICA BOX HBA 71 T6 (A2:6) 0,75Kw (material) | 1486.43 |
| CATBOXHBAM60195 | VENTILADOR SERIE TRIFÁSICA BOX HBA 71 T6 (A2:6) 1,1Kw (material) | 1533.7 |
| CATBOXHBAM60196 | VENTILADOR SERIE TRIFÁSICA BOX HBA 71 T6 (A5:6) 0,25Kw (material) | 1487.72 |
| CATBOXHBAM60197 | VENTILADOR SERIE TRIFÁSICA BOX HBA 71 T6 (A5:6) 0,37Kw (material) | 1501.03 |
| CATBOXHBAM60198 | VENTILADOR SERIE TRIFÁSICA BOX HBA 71 T6 (A5:6) 0,55Kw (material) | 1490 |
| CATBOXHBAM60199 | VENTILADOR SERIE TRIFÁSICA BOX HBA 71 T6 (A5:6) 0,75Kw (material) | 1513.68 |
| CATBOXHBAM60200 | VENTILADOR SERIE TRIFÁSICA BOX HBA 71 T6 (A5:6) 1,1Kw (material) | 1560.85 |
| CATBOXHBAM60201 | VENTILADOR SERIE TRIFÁSICA BOX HBA 80 T6 (A2:9) 0,37Kw (material) | 1594.81 |
| CATBOXHBAM60202 | VENTILADOR SERIE TRIFÁSICA BOX HBA 80 T6 (A2:9) 0,55Kw (material) | 1583.78 |
| CATBOXHBAM60203 | VENTILADOR SERIE TRIFÁSICA BOX HBA 80 T6 (A2:9) 0,75Kw (material) | 1607.46 |
| CATBOXHBAM60204 | VENTILADOR SERIE TRIFÁSICA BOX HBA 80 T6 (A2:9) 1,1Kw (material) | 1654.63 |
| CATBOXHBAM60205 | VENTILADOR SERIE TRIFÁSICA BOX HBA 80 T6 (A2:9) 1,5Kw (material) | 1736.08 |
| CATBOXHBAM60206 | VENTILADOR SERIE TRIFÁSICA BOX HBA 80 T6 (A2:9) 2,2Kw (material) | 1869.55 |
| CATBOXHBAM60207 | VENTILADOR SERIE TRIFÁSICA BOX HBA 80 T6 (A2:6) 0,37Kw (material) | 1524.61 |
| CATBOXHBAM60208 | VENTILADOR SERIE TRIFÁSICA BOX HBA 80 T6 (A2:6) 0,55Kw (material) | 1513.58 |
| CATBOXHBAM60209 | VENTILADOR SERIE TRIFÁSICA BOX HBA 80 T6 (A2:6) 0,75Kw (material) | 1537.16 |
| CATBOXHBAM60210 | VENTILADOR SERIE TRIFÁSICA BOX HBA 80 T6 (A2:6) 1,1Kw (material) | 1584.43 |
| CATBOXHBAM60211 | VENTILADOR SERIE TRIFÁSICA BOX HBA 80 T6 (A2:6) 1,5Kw (material) | 1665.77 |
| CATBOXHBAM60212 | VENTILADOR SERIE TRIFÁSICA BOX HBA 80 T6 (A2:6) 2,2Kw (material) | 1799.35 |
| CATBOXHBAM60213 | VENTILADOR SERIE TRIFÁSICA BOX HBA 80 T6 (A5:6) 0,37Kw (material) | 1551.76 |
| CATBOXHBAM60214 | VENTILADOR SERIE TRIFÁSICA BOX HBA 80 T6 (A5:6) 0,55Kw (material) | 1540.73 |
| CATBOXHBAM60215 | VENTILADOR SERIE TRIFÁSICA BOX HBA 80 T6 (A5:6) 0,75Kw (material) | 1564.31 |
| CATBOXHBAM60216 | VENTILADOR SERIE TRIFÁSICA BOX HBA 80 T6 (A5:6) 1,1Kw (material) | 1611.58 |
| CATBOXHBAM60217 | VENTILADOR SERIE TRIFÁSICA BOX HBA 80 T6 (A5:6) 1,5Kw (material) | 1693.02 |
| CATBOXHBAM60218 | VENTILADOR SERIE TRIFÁSICA BOX HBA 80 T6 (A5:6) 2,2Kw (material) | 1826.5 |
| CATBOXHBAM60219 | VENTILADOR SERIE TRIFÁSICA BOX HBA 90 T6 (A6:6) 0,75Kw (material) | 2720.93 |
| CATBOXHBAM60220 | VENTILADOR SERIE TRIFÁSICA BOX HBA 90 T6 (A6:6) 1,1Kw (material) | 2768.2 |
| CATBOXHBAM60221 | VENTILADOR SERIE TRIFÁSICA BOX HBA 90 T6 (A6:6) 1,5Kw (material) | 2849.65 |
| CATBOXHBAM60222 | VENTILADOR SERIE TRIFÁSICA BOX HBA 90 T6 (A6:6) 2,2Kw (material) | 2983.13 |
| CATBOXHBAM60223 | VENTILADOR SERIE TRIFÁSICA BOX HBA 90 T6 (A6:6) 3Kw (material) | 3216.23 |
| CATBOXHBAM60224 | VENTILADOR SERIE TRIFÁSICA BOX HBA 90 T6 (A6:6) 4Kw (material) | 3331.43 |
| CATBOXHBAM60225 | VENTILADOR SERIE TRIFÁSICA BOX HBA 90 T6 (A6:3) 0,75Kw (material) | 2488.05 |
| CATBOXHBAM60226 | VENTILADOR SERIE TRIFÁSICA BOX HBA 90 T6 (A6:3) 1,1Kw (material) | 2535.21 |
| CATBOXHBAM60227 | VENTILADOR SERIE TRIFÁSICA BOX HBA 90 T6 (A6:3) 1,5Kw (material) | 2616.66 |
| CATBOXHBAM60228 | VENTILADOR SERIE TRIFÁSICA BOX HBA 90 T6 (A6:3) 2,2Kw (material) | 2750.14 |
| CATBOXHBAM60229 | VENTILADOR SERIE TRIFÁSICA BOX HBA 90 T6 (A6:3) 3Kw (material) | 2983.24 |
| CATBOXHBAM60230 | VENTILADOR SERIE TRIFÁSICA BOX HBA 90 T6 (A6:3) 4Kw (material) | 3098.54 |
| CATBOXHBAM60231 | VENTILADOR SERIE TRIFÁSICA BOX HBA 100 T6 (A6:6) 1,1Kw (material) | 2891.19 |
| CATBOXHBAM60232 | VENTILADOR SERIE TRIFÁSICA BOX HBA 100 T6 (A6:6) 1,5Kw (material) | 2972.64 |
| CATBOXHBAM60233 | VENTILADOR SERIE TRIFÁSICA BOX HBA 100 T6 (A6:6) 2,2Kw (material) | 3106.11 |
| CATBOXHBAM60234 | VENTILADOR SERIE TRIFÁSICA BOX HBA 100 T6 (A6:6) 3Kw (material) | 3339.21 |
| CATBOXHBAM60235 | VENTILADOR SERIE TRIFÁSICA BOX HBA 100 T6 (A6:6) 4Kw (material) | 3454.52 |
| CATBOXHBAM60236 | VENTILADOR SERIE TRIFÁSICA BOX HBA 100 T6 (A6:6) 5,5Kw (material) | 3617.53 |
| CATBOXHBAM60237 | VENTILADOR SERIE TRIFÁSICA BOX HBA 100 T6 (A6:6) 7,5Kw (material) | 3842.95 |
| CATBOXHBAM60238 | VENTILADOR SERIE TRIFÁSICA BOX HBA 100 T6 (A6:3) 1,1Kw (material) | 2658.2 |
| CATBOXHBAM60239 | VENTILADOR SERIE TRIFÁSICA BOX HBA 100 T6 (A6:3) 1,5Kw (material) | 2739.65 |
| CATBOXHBAM60240 | VENTILADOR SERIE TRIFÁSICA BOX HBA 100 T6 (A6:3) 2,2Kw (material) | 2873.12 |
| CATBOXHBAM60241 | VENTILADOR SERIE TRIFÁSICA BOX HBA 100 T6 (A6:3) 3Kw (material) | 3106.22 |
| CATBOXHBAM60242 | VENTILADOR SERIE TRIFÁSICA BOX HBA 100 T6 (A6:3) 4Kw (material) | 3221.53 |
| CATBOXHBAM60243 | VENTILADOR SERIE TRIFÁSICA BOX HBA 100 T6 (A6:3) 5,5Kw (material) | 3384.54 |
| CATBOXHBAM60244 | VENTILADOR SERIE TRIFÁSICA BOX HBA 100 T6 (A6:3) 7,5Kw (material) | 3609.95 |
| CATBOXHBAM60245 | VENTILADOR SERIE TRIFÁSICA BOX HBA 112 T6 (A6:6) 1,5Kw (material) | 4278.64 |
| CATBOXHBAM60246 | VENTILADOR SERIE TRIFÁSICA BOX HBA 112 T6 (A6:6) 2,2Kw (material) | 4412.12 |
| CATBOXHBAM60247 | VENTILADOR SERIE TRIFÁSICA BOX HBA 112 T6 (A6:6) 3Kw (material) | 4645.22 |
| CATBOXHBAM60248 | VENTILADOR SERIE TRIFÁSICA BOX HBA 112 T6 (A6:6) 4Kw (material) | 4760.52 |
| CATBOXHBAM60249 | VENTILADOR SERIE TRIFÁSICA BOX HBA 112 T6 (A6:6) 5,5Kw (material) | 4923.53 |
| CATBOXHBAM60250 | VENTILADOR SERIE TRIFÁSICA BOX HBA 112 T6 (A6:6) 7,5Kw (material) | 5148.95 |
| CATBOXHBAM60251 | VENTILADOR SERIE TRIFÁSICA BOX HBA 112 T6 (A6:6) 11Kw (material) | 5485.13 |
| CATBOXHBAM60252 | VENTILADOR SERIE TRIFÁSICA BOX HBA 112 T6 (A6:3) 1,5Kw (material) | 4045.65 |
| CATBOXHBAM60253 | VENTILADOR SERIE TRIFÁSICA BOX HBA 112 T6 (A6:3) 2,2Kw (material) | 4179.13 |
| CATBOXHBAM60254 | VENTILADOR SERIE TRIFÁSICA BOX HBA 112 T6 (A6:3) 3Kw (material) | 4412.23 |
| CATBOXHBAM60255 | VENTILADOR SERIE TRIFÁSICA BOX HBA 112 T6 (A6:3) 4Kw (material) | 4527.53 |
| CATBOXHBAM60256 | VENTILADOR SERIE TRIFÁSICA BOX HBA 112 T6 (A6:3) 5,5Kw (material) | 4690.54 |
| CATBOXHBAM60257 | VENTILADOR SERIE TRIFÁSICA BOX HBA 112 T6 (A6:3) 7,5Kw (material) | 4915.96 |
| CATBOXHBAM60258 | VENTILADOR SERIE TRIFÁSICA BOX HBA 112 T6 (A6:3) 11Kw (material) | 5252.14 |
| CATBOXHBAM60259 | VENTILADOR SERIE TRIFÁSICA BOX HBA 125 T6 (A7:8) 3Kw (material) | 5142.46 |
| CATBOXHBAM60260 | VENTILADOR SERIE TRIFÁSICA BOX HBA 125 T6 (A7:8) 4Kw (material) | 5257.66 |
| CATBOXHBAM60261 | VENTILADOR SERIE TRIFÁSICA BOX HBA 125 T6 (A7:8) 5,5Kw (material) | 5420.77 |
| CATBOXHBAM60262 | VENTILADOR SERIE TRIFÁSICA BOX HBA 125 T6 (A7:8) 7,5Kw (material) | 5646.19 |
| CATBOXHBAM60263 | VENTILADOR SERIE TRIFÁSICA BOX HBA 125 T6 (A7:8) 11Kw (material) | 5982.37 |
| CATBOXHBAM60264 | VENTILADOR SERIE TRIFÁSICA BOX HBA 125 T6 (A7:8) 15Kw (material) | 6492.16 |
| CATBOXHBAM60265 | VENTILADOR SERIE TRIFÁSICA BOX HBA 125 T6 (A7:4) 2,2Kw (material) | 4598.71 |
| CATBOXHBAM60266 | VENTILADOR SERIE TRIFÁSICA BOX HBA 125 T6 (A7:4) 3Kw (material) | 4831.81 |
| CATBOXHBAM60267 | VENTILADOR SERIE TRIFÁSICA BOX HBA 125 T6 (A7:4) 4Kw (material) | 4947.11 |
| CATBOXHBAM60268 | VENTILADOR SERIE TRIFÁSICA BOX HBA 125 T6 (A7:4) 5,5Kw (material) | 5110.12 |
| CATBOXHBAM60269 | VENTILADOR SERIE TRIFÁSICA BOX HBA 125 T6 (A7:4) 7,5Kw (material) | 5335.54 |
| CATBOXHBAM60270 | VENTILADOR SERIE TRIFÁSICA BOX HBA 125 T6 (A7:4) 11Kw (material) | 5671.72 |
| CATBOXHBAM60271 | VENTILADOR SERIE TRIFÁSICA BOX HBA 125 T6 (A7:4) 15Kw (material) | 6181.51 |
| CATBOXRLT0001 | VENTILADOR SERIE TRIFÁSICA BOX RLT 400 0,25KW (material) | 2195.57 |
| CATBOXRLT0002 | VENTILADOR SERIE TRIFÁSICA BOX RLT 400 0,37KW (material) | 2200.65 |
| CATBOXRLT0003 | VENTILADOR SERIE TRIFÁSICA BOX RLT 400 0,55KW (material) | 2216.98 |
| CATBOXRLT0004 | VENTILADOR SERIE TRIFÁSICA BOX RLT 400 0,75KW (material) | 2221.53 |
| CATBOXRLT0005 | VENTILADOR SERIE TRIFÁSICA BOX RLT 450 0,25KW (material) | 2293.13 |
| CATBOXRLT0006 | VENTILADOR SERIE TRIFÁSICA BOX RLT 450 0,37KW (material) | 2298.22 |
| CATBOXRLT0007 | VENTILADOR SERIE TRIFÁSICA BOX RLT 450 0,55KW (material) | 2314.55 |
| CATBOXRLT0008 | VENTILADOR SERIE TRIFÁSICA BOX RLT 450 0,75KW (material) | 2319.09 |
| CATBOXRLT0009 | VENTILADOR SERIE TRIFÁSICA BOX RLT 450 1,1KW (material) | 2359.87 |
| CATBOXRLT0010 | VENTILADOR SERIE TRIFÁSICA BOX RLT 450 1,5KW (material) | 2402.17 |
| CATBOXRLT0011 | VENTILADOR SERIE TRIFÁSICA BOX RLT 500 0,37KW (material) | 2344.4 |
| CATBOXRLT0012 | VENTILADOR SERIE TRIFÁSICA BOX RLT 500 0,55KW (material) | 2360.63 |
| CATBOXRLT0013 | VENTILADOR SERIE TRIFÁSICA BOX RLT 500 0,75KW (material) | 2365.28 |
| CATBOXRLT0014 | VENTILADOR SERIE TRIFÁSICA BOX RLT 500 1,1KW (material) | 2405.95 |
| CATBOXRLT0015 | VENTILADOR SERIE TRIFÁSICA BOX RLT 500 1,5KW (material) | 2448.35 |
| CATBOXRLT0016 | VENTILADOR SERIE TRIFÁSICA BOX RLT 500 2,2KW (material) | 2539.43 |
| CATBOXRLT0017 | VENTILADOR SERIE TRIFÁSICA BOX RLT 500 3KW (material) | 2621.2 |
| CATBOXRLT0018 | VENTILADOR SERIE TRIFÁSICA BOX RLT 560 0,37KW (material) | 2451.81 |
| CATBOXRLT0019 | VENTILADOR SERIE TRIFÁSICA BOX RLT 560 0,55KW (material) | 2468.15 |
| CATBOXRLT0020 | VENTILADOR SERIE TRIFÁSICA BOX RLT 560 0,75KW (material) | 2472.8 |
| CATBOXRLT0021 | VENTILADOR SERIE TRIFÁSICA BOX RLT 560 1,1KW (material) | 2513.47 |
| CATBOXRLT0022 | VENTILADOR SERIE TRIFÁSICA BOX RLT 560 1,5KW (material) | 2555.76 |
| CATBOXRLT0023 | VENTILADOR SERIE TRIFÁSICA BOX RLT 560 2,2KW (material) | 2646.95 |
| CATBOXRLT0024 | VENTILADOR SERIE TRIFÁSICA BOX RLT 560 3KW (material) | 2728.72 |
| CATBOXRLT0025 | VENTILADOR SERIE TRIFÁSICA BOX RLT 560 4KW (material) | 2849.65 |
| CATBOXRLT0026 | VENTILADOR SERIE TRIFÁSICA BOX RLT 630 0,55KW (material) | 3334.89 |
| CATBOXRLT0027 | VENTILADOR SERIE TRIFÁSICA BOX RLT 630 0,75KW (material) | 3339.54 |
| CATBOXRLT0028 | VENTILADOR SERIE TRIFÁSICA BOX RLT 630 1,1KW (material) | 3380.21 |
| CATBOXRLT0029 | VENTILADOR SERIE TRIFÁSICA BOX RLT 630 1,5KW (material) | 3422.61 |
| CATBOXRLT0030 | VENTILADOR SERIE TRIFÁSICA BOX RLT 630 2,2KW (material) | 3513.69 |
| CATBOXRLT0031 | VENTILADOR SERIE TRIFÁSICA BOX RLT 630 3KW (material) | 3595.46 |
| CATBOXRLT0032 | VENTILADOR SERIE TRIFÁSICA BOX RLT 630 4KW (material) | 3716.39 |
| CATBOXRLT0033 | VENTILADOR SERIE TRIFÁSICA BOX RLT 630 5,5KW (material) | 3899.95 |
| CATBOXRLT0034 | VENTILADOR SERIE TRIFÁSICA BOX RLT 710 1,1KW (material) | 3861.66 |
| CATBOXRLT0035 | VENTILADOR SERIE TRIFÁSICA BOX RLT 710 1,5KW (material) | 3903.95 |
| CATBOXRLT0036 | VENTILADOR SERIE TRIFÁSICA BOX RLT 710 2,2KW (material) | 3995.14 |
| CATBOXRLT0037 | VENTILADOR SERIE TRIFÁSICA BOX RLT 710 3KW (material) | 4076.91 |
| CATBOXRLT0038 | VENTILADOR SERIE TRIFÁSICA BOX RLT 710 4KW (material) | 4197.73 |
| CATBOXRLT0039 | VENTILADOR SERIE TRIFÁSICA BOX RLT 710 5,5KW (material) | 4381.4 |
| CATBOXRLT0040 | VENTILADOR SERIE TRIFÁSICA BOX RLT 710 7,5KW (material) | 4538.67 |
| CATBOXBV0001 | VENTILADOR SERIE TRIFÁSICA BOX BV 7/7 0,37kW (material) | 525.15 |
| CATBOXBV0002 | VENTILADOR SERIE TRIFÁSICA BOX BV 7/7 0,55kW (material) | 541.48 |
| CATBOXBV0003 | VENTILADOR SERIE TRIFÁSICA BOX BV 7/7 0,75kW (material) | 546.03 |
| CATBOXBV0004 | VENTILADOR SERIE TRIFÁSICA BOX BV 9/9 0,37kW (material) | 595.46 |
| CATBOXBV0005 | VENTILADOR SERIE TRIFÁSICA BOX BV 9/9 0,55kW (material) | 611.79 |
| CATBOXBV0006 | VENTILADOR SERIE TRIFÁSICA BOX BV 9/9 0,75kW (material) | 616.33 |
| CATBOXBV0007 | VENTILADOR SERIE TRIFÁSICA BOX BV 9/9 1,1kW (material) | 657.11 |
| CATBOXBV0008 | VENTILADOR SERIE TRIFÁSICA BOX BV 10/10 0,37kW (material) | 627.58 |
| CATBOXBV0009 | VENTILADOR SERIE TRIFÁSICA BOX BV 10/10 0,55kW (material) | 643.92 |
| CATBOXBV0010 | VENTILADOR SERIE TRIFÁSICA BOX BV 10/10 0,75kW (material) | 648.46 |
| CATBOXBV0011 | VENTILADOR SERIE TRIFÁSICA BOX BV 10/10 1,1kW (material) | 689.24 |
| CATBOXBV0012 | VENTILADOR SERIE TRIFÁSICA BOX BV 10/10 1,5kW (material) | 731.53 |
| CATBOXBV0013 | VENTILADOR SERIE TRIFÁSICA BOX BV 12/12 0,37kW (material) | 743.86 |
| CATBOXBV0014 | VENTILADOR SERIE TRIFÁSICA BOX BV 12/12 0,55kW (material) | 760.09 |
| CATBOXBV0015 | VENTILADOR SERIE TRIFÁSICA BOX BV 12/12 0,75kW (material) | 764.74 |
| CATBOXBV0016 | VENTILADOR SERIE TRIFÁSICA BOX BV 12/12 1,1kW (material) | 805.41 |
| CATBOXBV0017 | VENTILADOR SERIE TRIFÁSICA BOX BV 12/12 1,5kW (material) | 847.81 |
| CATBOXBV0018 | VENTILADOR SERIE TRIFÁSICA BOX BV 12/12 2,2kW (material) | 938.89 |
| CATBOXBV0019 | VENTILADOR SERIE TRIFÁSICA BOX BV 15/15 0,55kW (material) | 1069.12 |
| CATBOXBV0020 | VENTILADOR SERIE TRIFÁSICA BOX BV 15/15 0,75kW (material) | 1073.66 |
| CATBOXBV0021 | VENTILADOR SERIE TRIFÁSICA BOX BV 15/15 1,1kW (material) | 1114.44 |
| CATBOXBV0022 | VENTILADOR SERIE TRIFÁSICA BOX BV 15/15 1,5kW (material) | 1156.73 |
| CATBOXBV0023 | VENTILADOR SERIE TRIFÁSICA BOX BV 15/15 2,2kW (material) | 1247.92 |
| CATBOXBV0024 | VENTILADOR SERIE TRIFÁSICA BOX BV 15/15 3kW (material) | 1329.69 |
| CATBOXBV0025 | VENTILADOR SERIE TRIFÁSICA BOX BV 15/15 4kW (material) | 1450.52 |
| CATBOXBV0026 | VENTILADOR SERIE TRIFÁSICA BOX BV 18/18 1,1kW (material) | 1216.44 |
| CATBOXBV0027 | VENTILADOR SERIE TRIFÁSICA BOX BV 18/18 1,5kW (material) | 1258.74 |
| CATBOXBV0028 | VENTILADOR SERIE TRIFÁSICA BOX BV 18/18 2,2kW (material) | 1349.92 |
| CATBOXBV0029 | VENTILADOR SERIE TRIFÁSICA BOX BV 18/18 3kW (material) | 1431.69 |
| CATBOXBV0030 | VENTILADOR SERIE TRIFÁSICA BOX BV 18/18 4kW (material) | 1552.62 |
| CATBOXBV0031 | VENTILADOR SERIE TRIFÁSICA BOX BV 18/18 5,5kW (material) | 1736.18 |
| CATBOXBV0032 | VENTILADOR SERIE TRIFÁSICA BOX BV 20/20 1,5kW (material) | 2835.05 |
| CATBOXBV0033 | VENTILADOR SERIE TRIFÁSICA BOX BV 20/20 2,2kW (material) | 2926.23 |
| CATBOXBV0034 | VENTILADOR SERIE TRIFÁSICA BOX BV 20/20 3kW (material) | 3008.01 |
| CATBOXBV0035 | VENTILADOR SERIE TRIFÁSICA BOX BV 20/20 4kW (material) | 3128.83 |
| CATBOXBV0036 | VENTILADOR SERIE TRIFÁSICA BOX BV 20/20 5,5kW (material) | 3312.39 |
| CATBOXBV0037 | VENTILADOR SERIE TRIFÁSICA BOX BV 20/20 7,5kW (material) | 3469.77 |
| CATBOXBV0038 | VENTILADOR SERIE TRIFÁSICA BOX BV 20/20 9,2kW (material) | 3791.35 |
| CATBOXBV0039 | VENTILADOR SERIE TRIFÁSICA BOX BV 22/22 1,5kW (material) | 3045.97 |
| CATBOXBV0040 | VENTILADOR SERIE TRIFÁSICA BOX BV 22/22 2,2kW (material) | 3137.16 |
| CATBOXBV0041 | VENTILADOR SERIE TRIFÁSICA BOX BV 22/22 3kW (material) | 3218.93 |
| CATBOXBV0042 | VENTILADOR SERIE TRIFÁSICA BOX BV 22/22 4kW (material) | 3339.86 |
| CATBOXBV0043 | VENTILADOR SERIE TRIFÁSICA BOX BV 22/22 5,5kW (material) | 3523.42 |
| CATBOXBV0044 | VENTILADOR SERIE TRIFÁSICA BOX BV 22/22 7,5kW (material) | 3680.7 |
| CATBOXBV0045 | VENTILADOR SERIE TRIFÁSICA BOX BV 22/22 9,2kW (material) | 4002.38 |
| CATBOXBV0046 | VENTILADOR SERIE TRIFÁSICA BOX BV 25/25 2,2kW (material) | 3727.42 |
| CATBOXBV0047 | VENTILADOR SERIE TRIFÁSICA BOX BV 25/25 3kW (material) | 3809.2 |
| CATBOXBV0048 | VENTILADOR SERIE TRIFÁSICA BOX BV 25/25 4kW (material) | 3930.02 |
| CATBOXBV0049 | VENTILADOR SERIE TRIFÁSICA BOX BV 25/25 5,5kW (material) | 4113.69 |
| CATBOXBV0050 | VENTILADOR SERIE TRIFÁSICA BOX BV 25/25 7,5kW (material) | 4270.96 |
| CATBOXBV0051 | VENTILADOR SERIE TRIFÁSICA BOX BV 25/25 9,2kW (material) | 4592.65 |
| CATBOXBV0052 | VENTILADOR SERIE TRIFÁSICA BOX BV 25/25 11kW (material) | 4767.66 |
| CATBOXBV0053 | VENTILADOR SERIE TRIFÁSICA BOX BV 30/28 2,2kW (material) | 4336.94 |
| CATBOXBV0054 | VENTILADOR SERIE TRIFÁSICA BOX BV 30/28 3kW (material) | 4418.72 |
| CATBOXBV0055 | VENTILADOR SERIE TRIFÁSICA BOX BV 30/28 4kW (material) | 4539.65 |
| CATBOXBV0056 | VENTILADOR SERIE TRIFÁSICA BOX BV 30/28 5,5kW (material) | 4723.21 |
| CATBOXBV0057 | VENTILADOR SERIE TRIFÁSICA BOX BV 30/28 7,5kW (material) | 4880.59 |
| CATBOXBV0058 | VENTILADOR SERIE TRIFÁSICA BOX BV 30/28 9,2kW (material) | 5202.17 |
| CATBOXBV0059 | VENTILADOR SERIE TRIFÁSICA BOX BV 30/28 11kW (material) | 5377.29 |
| CATBOXBV0060 | VENTILADOR SERIE TRIFÁSICA BOX BV 30/28 15kW (material) | 5575.56 |
| CATBOXBVPLUS0001 | VENTILADOR SERIE TRIFÁSICA BOX BV PLUS 7/7 0,37kW (material) | 708.06 |
| CATBOXBVPLUS0002 | VENTILADOR SERIE TRIFÁSICA BOX BV PLUS 7/7 0,55kW (material) | 724.39 |
| CATBOXBVPLUS0003 | VENTILADOR SERIE TRIFÁSICA BOX BV PLUS 7/7 0,75kW (material) | 728.94 |
| CATBOXBVPLUS0004 | VENTILADOR SERIE TRIFÁSICA BOX BV PLUS 9/9 0,37kW (material) | 807.68 |
| CATBOXBVPLUS0005 | VENTILADOR SERIE TRIFÁSICA BOX BV PLUS 9/9 0,55kW (material) | 823.91 |
| CATBOXBVPLUS0006 | VENTILADOR SERIE TRIFÁSICA BOX BV PLUS 9/9 0,75kW (material) | 828.56 |
| CATBOXBVPLUS0007 | VENTILADOR SERIE TRIFÁSICA BOX BV PLUS 9/9 1,1kW (material) | 869.23 |
| CATBOXBVPLUS0008 | VENTILADOR SERIE TRIFÁSICA BOX BV PLUS 10/10 0,37kW (material) | 879.61 |
| CATBOXBVPLUS0009 | VENTILADOR SERIE TRIFÁSICA BOX BV PLUS 10/10 0,55kW (material) | 895.94 |
| CATBOXBVPLUS0010 | VENTILADOR SERIE TRIFÁSICA BOX BV PLUS 10/10 0,75kW (material) | 900.49 |
| CATBOXBVPLUS0011 | VENTILADOR SERIE TRIFÁSICA BOX BV PLUS 10/10 1,1kW (material) | 941.27 |
| CATBOXBVPLUS0012 | VENTILADOR SERIE TRIFÁSICA BOX BV PLUS 10/10 1,5kW (material) | 983.56 |
| CATBOXBVPLUS0013 | VENTILADOR SERIE TRIFÁSICA BOX BV PLUS 12/12 0,37kW (material) | 981.61 |
| CATBOXBVPLUS0014 | VENTILADOR SERIE TRIFÁSICA BOX BV PLUS 12/12 0,55kW (material) | 997.95 |
| CATBOXBVPLUS0015 | VENTILADOR SERIE TRIFÁSICA BOX BV PLUS 12/12 0,75kW (material) | 1002.6 |
| CATBOXBVPLUS0016 | VENTILADOR SERIE TRIFÁSICA BOX BV PLUS 12/12 1,1kW (material) | 1043.27 |
| CATBOXBVPLUS0017 | VENTILADOR SERIE TRIFÁSICA BOX BV PLUS 12/12 1,5kW (material) | 1085.56 |
| CATBOXBVPLUS0018 | VENTILADOR SERIE TRIFÁSICA BOX BV PLUS 12/12 2,2kW (material) | 1176.75 |
| CATBOXBVPLUS0019 | VENTILADOR SERIE TRIFÁSICA BOX BV PLUS 15/15 0,55kW (material) | 1195.46 |
| CATBOXBVPLUS0020 | VENTILADOR SERIE TRIFÁSICA BOX BV PLUS 15/15 0,75kW (material) | 1200.11 |
| CATBOXBVPLUS0021 | VENTILADOR SERIE TRIFÁSICA BOX BV PLUS 15/15 1,1kW (material) | 1240.78 |
| CATBOXBVPLUS0022 | VENTILADOR SERIE TRIFÁSICA BOX BV PLUS 15/15 1,5kW (material) | 1283.18 |
| CATBOXBVPLUS0023 | VENTILADOR SERIE TRIFÁSICA BOX BV PLUS 15/15 2,2kW (material) | 1374.26 |
| CATBOXBVPLUS0024 | VENTILADOR SERIE TRIFÁSICA BOX BV PLUS 15/15 3kW (material) | 1456.03 |
| CATBOXBVPLUS0025 | VENTILADOR SERIE TRIFÁSICA BOX BV PLUS 15/15 4kW (material) | 1576.96 |
| CATBOXBVPLUS0026 | VENTILADOR SERIE TRIFÁSICA BOX BV PLUS 18/18 1,1kW (material) | 1421.31 |
| CATBOXBVPLUS0027 | VENTILADOR SERIE TRIFÁSICA BOX BV PLUS 18/18 1,5kW (material) | 1463.6 |
| CATBOXBVPLUS0028 | VENTILADOR SERIE TRIFÁSICA BOX BV PLUS 18/18 2,2kW (material) | 1554.79 |
| CATBOXBVPLUS0029 | VENTILADOR SERIE TRIFÁSICA BOX BV PLUS 18/18 3kW (material) | 1636.56 |
| CATBOXBVPLUS0030 | VENTILADOR SERIE TRIFÁSICA BOX BV PLUS 18/18 4kW (material) | 1757.49 |
| CATBOXBVPLUS0031 | VENTILADOR SERIE TRIFÁSICA BOX BV PLUS 18/18 5,5kW (material) | 1941.05 |
| CATBOXBVCA0001 | VENTILADOR SERIE TRIFÁSICA BOX BV CA 7/7 0,37kW (material) | 579.23 |
| CATBOXBVCA0002 | VENTILADOR SERIE TRIFÁSICA BOX BV CA 7/7 0,55kW (material) | 596.76 |
| CATBOXBVCA0003 | VENTILADOR SERIE TRIFÁSICA BOX BV CA 7/7 0,75kW (material) | 600.11 |
| CATBOXBVCA0004 | VENTILADOR SERIE TRIFÁSICA BOX BV CA 9/9 0,37kW (material) | 692.81 |
| CATBOXBVCA0005 | VENTILADOR SERIE TRIFÁSICA BOX BV CA 9/9 0,55kW (material) | 700.6 |
| CATBOXBVCA0006 | VENTILADOR SERIE TRIFÁSICA BOX BV CA 9/9 0,75kW (material) | 713.68 |
| CATBOXBVCA0007 | VENTILADOR SERIE TRIFÁSICA BOX BV CA 9/9 1,1kW (material) | 754.46 |
| CATBOXBVCA0008 | VENTILADOR SERIE TRIFÁSICA BOX BV CA 10/10 0,37kW (material) | 737.91 |
| CATBOXBVCA0009 | VENTILADOR SERIE TRIFÁSICA BOX BV CA 10/10 0,55kW (material) | 803.14 |
| CATBOXBVCA0010 | VENTILADOR SERIE TRIFÁSICA BOX BV CA 10/10 0,75kW (material) | 758.79 |
| CATBOXBVCA0011 | VENTILADOR SERIE TRIFÁSICA BOX BV CA 10/10 1,1kW (material) | 799.57 |
| CATBOXBVCA0012 | VENTILADOR SERIE TRIFÁSICA BOX BV CA 10/10 1,5kW (material) | 841.86 |
| CATBOXBVCA0013 | VENTILADOR SERIE TRIFÁSICA BOX BV CA 12/12 0,37kW (material) | 871.5 |
| CATBOXBVCA0014 | VENTILADOR SERIE TRIFÁSICA BOX BV CA 12/12 0,55kW (material) | 887.72 |
| CATBOXBVCA0015 | VENTILADOR SERIE TRIFÁSICA BOX BV CA 12/12 0,75kW (material) | 892.38 |
| CATBOXBVCA0016 | VENTILADOR SERIE TRIFÁSICA BOX BV CA 12/12 1,1kW (material) | 933.05 |
| CATBOXBVCA0017 | VENTILADOR SERIE TRIFÁSICA BOX BV CA 12/12 1,5kW (material) | 975.45 |
| CATBOXBVCA0018 | VENTILADOR SERIE TRIFÁSICA BOX BV CA 12/12 2,2kW (material) | 1066.52 |
| CATTWINBOXBV0001 | VENTILADOR SERIE TRIFÁSICA TWIN BOX BV 7/7 0,37kW (material) | 1102.87 |
| CATTWINBOXBV0002 | VENTILADOR SERIE TRIFÁSICA TWIN BOX BV 7/7 0,55kW (material) | 1137.05 |
| CATTWINBOXBV0003 | VENTILADOR SERIE TRIFÁSICA TWIN BOX BV 7/7 0,75kW (material) | 1146.67 |
| CATTWINBOXBV0004 | VENTILADOR SERIE TRIFÁSICA TWIN BOX BV 9/9 0,37kW (material) | 1250.51 |
| CATTWINBOXBV0005 | VENTILADOR SERIE TRIFÁSICA TWIN BOX BV 9/9 0,55kW (material) | 1284.7 |
| CATTWINBOXBV0006 | VENTILADOR SERIE TRIFÁSICA TWIN BOX BV 9/9 0,75kW (material) | 1294.43 |
| CATTWINBOXBV0007 | VENTILADOR SERIE TRIFÁSICA TWIN BOX BV 9/9 1,1kW (material) | 1379.88 |
| CATTWINBOXBV0008 | VENTILADOR SERIE TRIFÁSICA TWIN BOX BV 10/10 0,37kW (material) | 1317.9 |
| CATTWINBOXBV0009 | VENTILADOR SERIE TRIFÁSICA TWIN BOX BV 10/10 0,55kW (material) | 1352.08 |
| CATTWINBOXBV0010 | VENTILADOR SERIE TRIFÁSICA TWIN BOX BV 10/10 0,75kW (material) | 1361.82 |
| CATTWINBOXBV0011 | VENTILADOR SERIE TRIFÁSICA TWIN BOX BV 10/10 1,1kW (material) | 1447.27 |
| CATTWINBOXBV0012 | VENTILADOR SERIE TRIFÁSICA TWIN BOX BV 10/10 1,5kW (material) | 1536.18 |
| CATTWINBOXBV0013 | VENTILADOR SERIE TRIFÁSICA TWIN BOX BV 12/12 0,37kW (material) | 1562.03 |
| CATTWINBOXBV0014 | VENTILADOR SERIE TRIFÁSICA TWIN BOX BV 12/12 0,55kW (material) | 1596.32 |
| CATTWINBOXBV0015 | VENTILADOR SERIE TRIFÁSICA TWIN BOX BV 12/12 0,75kW (material) | 1605.95 |
| CATTWINBOXBV0016 | VENTILADOR SERIE TRIFÁSICA TWIN BOX BV 12/12 1,1kW (material) | 1691.4 |
| CATTWINBOXBV0017 | VENTILADOR SERIE TRIFÁSICA TWIN BOX BV 12/12 1,5kW (material) | 1780.32 |
| CATTWINBOXBV0018 | VENTILADOR SERIE TRIFÁSICA TWIN BOX BV 12/12 2,2kW (material) | 1971.77 |
| CATTWINBOXBV0019 | VENTILADOR SERIE TRIFÁSICA TWIN BOX BV 15/15 0,55kW (material) | 2245.11 |
| CATTWINBOXBV0020 | VENTILADOR SERIE TRIFÁSICA TWIN BOX BV 15/15 0,75kW (material) | 2254.73 |
| CATTWINBOXBV0021 | VENTILADOR SERIE TRIFÁSICA TWIN BOX BV 15/15 1,1kW (material) | 2340.29 |
| CATTWINBOXBV0022 | VENTILADOR SERIE TRIFÁSICA TWIN BOX BV 15/15 1,5kW (material) | 2429.1 |
| CATTWINBOXBV0023 | VENTILADOR SERIE TRIFÁSICA TWIN BOX BV 15/15 2,2kW (material) | 2620.55 |
| CATTWINBOXBV0024 | VENTILADOR SERIE TRIFÁSICA TWIN BOX BV 15/15 3kW (material) | 2792.32 |
| CATTWINBOXBV0025 | VENTILADOR SERIE TRIFÁSICA TWIN BOX BV 15/15 4kW (material) | 3046.08 |
| CATTWINBOXBV0026 | VENTILADOR SERIE TRIFÁSICA TWIN BOX BV 18/18 1,1kW (material) | 2554.57 |
| CATTWINBOXBV0027 | VENTILADOR SERIE TRIFÁSICA TWIN BOX BV 18/18 1,5kW (material) | 2643.38 |
| CATTWINBOXBV0028 | VENTILADOR SERIE TRIFÁSICA TWIN BOX BV 18/18 2,2kW (material) | 2834.83 |
| CATTWINBOXBV0029 | VENTILADOR SERIE TRIFÁSICA TWIN BOX BV 18/18 3kW (material) | 3006.6 |
| CATTWINBOXBV0030 | VENTILADOR SERIE TRIFÁSICA TWIN BOX BV 18/18 4kW (material) | 3260.36 |
| CATTWINBOXBV0031 | VENTILADOR SERIE TRIFÁSICA TWIN BOX BV 18/18 5,5kW (material) | 3645.97 |
| CATBOXBSTB10001 | VENTILADOR SERIE TRIFÁSICA BOX BSTB 355 0,37kW (material) | 2089.67 |
| CATBOXBSTB10002 | VENTILADOR SERIE TRIFÁSICA BOX BSTB 355 0,55kW (material) | 2106.01 |
| CATBOXBSTB10003 | VENTILADOR SERIE TRIFÁSICA BOX BSTB 355 0,75kW (material) | 2110.55 |
| CATBOXBSTB10004 | VENTILADOR SERIE TRIFÁSICA BOX BSTB 355 1,1kW (material) | 2151.33 |
| CATBOXBSTB10005 | VENTILADOR SERIE TRIFÁSICA BOX BSTB 355 1,5kW (material) | 2193.62 |
| CATBOXBSTB10006 | VENTILADOR SERIE TRIFÁSICA BOX BSTB 355 2,2kW (material) | 2284.8 |
| CATBOXBSTB10007 | VENTILADOR SERIE TRIFÁSICA BOX BSTB 355 3kW (material) | 2366.58 |
| CATBOXBSTB10008 | VENTILADOR SERIE TRIFÁSICA BOX BSTB 400 0,55kW (material) | 2329.91 |
| CATBOXBSTB10009 | VENTILADOR SERIE TRIFÁSICA BOX BSTB 400 0,75kW (material) | 2334.45 |
| CATBOXBSTB10010 | VENTILADOR SERIE TRIFÁSICA BOX BSTB 400 1,1kW (material) | 2375.23 |
| CATBOXBSTB10011 | VENTILADOR SERIE TRIFÁSICA BOX BSTB 400 1,5kW (material) | 2417.53 |
| CATBOXBSTB10012 | VENTILADOR SERIE TRIFÁSICA BOX BSTB 400 2,2kW (material) | 2508.71 |
| CATBOXBSTB10013 | VENTILADOR SERIE TRIFÁSICA BOX BSTB 400 3kW (material) | 2590.48 |
| CATBOXBSTB10014 | VENTILADOR SERIE TRIFÁSICA BOX BSTB 400 4kW (material) | 2711.31 |
| CATBOXBSTB10015 | VENTILADOR SERIE TRIFÁSICA BOX BSTB 450 0,75kW (material) | 2574.15 |
| CATBOXBSTB10016 | VENTILADOR SERIE TRIFÁSICA BOX BSTB 450 1,1kW (material) | 2614.93 |
| CATBOXBSTB10017 | VENTILADOR SERIE TRIFÁSICA BOX BSTB 450 1,5kW (material) | 2657.22 |
| CATBOXBSTB10018 | VENTILADOR SERIE TRIFÁSICA BOX BSTB 450 2,2kW (material) | 2748.41 |
| CATBOXBSTB10019 | VENTILADOR SERIE TRIFÁSICA BOX BSTB 450 3kW (material) | 2830.18 |
| CATBOXBSTB10020 | VENTILADOR SERIE TRIFÁSICA BOX BSTB 450 4kW (material) | 2951 |
| CATBOXBSTB10021 | VENTILADOR SERIE TRIFÁSICA BOX BSTB 450 5,5kW (material) | 3134.56 |
| CATBOXBSTB10022 | VENTILADOR SERIE TRIFÁSICA BOX BSTB 450 7,5kW (material) | 3291.94 |
| CATBOXBSTB10023 | VENTILADOR SERIE TRIFÁSICA BOX BSTB 450 9,2kW (material) | 3613.52 |
| CATBOXBSTB10024 | VENTILADOR SERIE TRIFÁSICA BOX BSTB 500 1,1kW (material) | 2995.46 |
| CATBOXBSTB10025 | VENTILADOR SERIE TRIFÁSICA BOX BSTB 500 1,5kW (material) | 3037.75 |
| CATBOXBSTB10026 | VENTILADOR SERIE TRIFÁSICA BOX BSTB 500 2,2kW (material) | 3128.83 |
| CATBOXBSTB10027 | VENTILADOR SERIE TRIFÁSICA BOX BSTB 500 3kW (material) | 3210.71 |
| CATBOXBSTB10028 | VENTILADOR SERIE TRIFÁSICA BOX BSTB 500 4kW (material) | 3331.53 |
| CATBOXBSTB10029 | VENTILADOR SERIE TRIFÁSICA BOX BSTB 500 5,5kW (material) | 3515.09 |
| CATBOXBSTB10030 | VENTILADOR SERIE TRIFÁSICA BOX BSTB 500 7,5kW (material) | 3672.47 |
| CATBOXBSTB10031 | VENTILADOR SERIE TRIFÁSICA BOX BSTB 500 9,2kW (material) | 3994.05 |
| CATBOXBSTB10032 | VENTILADOR SERIE TRIFÁSICA BOX BSTB 560 1,5kW (material) | 3911.09 |
| CATBOXBSTB10033 | VENTILADOR SERIE TRIFÁSICA BOX BSTB 560 2,2kW (material) | 4002.17 |
| CATBOXBSTB10034 | VENTILADOR SERIE TRIFÁSICA BOX BSTB 560 3kW (material) | 4083.94 |
| CATBOXBSTB10035 | VENTILADOR SERIE TRIFÁSICA BOX BSTB 560 4kW (material) | 4204.87 |
| CATBOXBSTB10036 | VENTILADOR SERIE TRIFÁSICA BOX BSTB 560 5,5kW (material) | 4388.43 |
| CATBOXBSTB10037 | VENTILADOR SERIE TRIFÁSICA BOX BSTB 560 7,5kW (material) | 4545.81 |
| CATBOXBSTB10038 | VENTILADOR SERIE TRIFÁSICA BOX BSTB 560 9,2kW (material) | 4867.39 |
| CATBOXBSTB10039 | VENTILADOR SERIE TRIFÁSICA BOX BSTB 560 11kW (material) | 5042.51 |
| CATBOXBSTB10040 | VENTILADOR SERIE TRIFÁSICA BOX BSTB 630 2,2kW (material) | 4226.4 |
| CATBOXBSTB10041 | VENTILADOR SERIE TRIFÁSICA BOX BSTB 630 3kW (material) | 4308.17 |
| CATBOXBSTB10042 | VENTILADOR SERIE TRIFÁSICA BOX BSTB 630 4kW (material) | 4428.99 |
| CATBOXBSTB10043 | VENTILADOR SERIE TRIFÁSICA BOX BSTB 630 5,5kW (material) | 4612.66 |
| CATBOXBSTB10044 | VENTILADOR SERIE TRIFÁSICA BOX BSTB 630 7,5kW (material) | 4769.93 |
| CATBOXBSTB10045 | VENTILADOR SERIE TRIFÁSICA BOX BSTB 630 9,2kW (material) | 5091.62 |
| CATBOXBSTB10046 | VENTILADOR SERIE TRIFÁSICA BOX BSTB 630 11kW (material) | 5266.64 |
| CATBOXBSTB10047 | VENTILADOR SERIE TRIFÁSICA BOX BSTB 630 15kW (material) | 5465.01 |
| CATBOXBSTB10048 | VENTILADOR SERIE TRIFÁSICA BOX BSTB 710 3kW (material) | 5635.59 |
| CATBOXBSTB10049 | VENTILADOR SERIE TRIFÁSICA BOX BSTB 710 4kW (material) | 5756.41 |
| CATBOXBSTB10050 | VENTILADOR SERIE TRIFÁSICA BOX BSTB 710 5,5kW (material) | 5939.97 |
| CATBOXBSTB10051 | VENTILADOR SERIE TRIFÁSICA BOX BSTB 710 7,5kW (material) | 6097.36 |
| CATBOXBSTB10052 | VENTILADOR SERIE TRIFÁSICA BOX BSTB 710 9,2kW (material) | 6418.93 |
| CATBOXBSTB10053 | VENTILADOR SERIE TRIFÁSICA BOX BSTB 710 11kW (material) | 6594.06 |
| CATBOXBSTB10054 | VENTILADOR SERIE TRIFÁSICA BOX BSTB 710 15kW (material) | 6792.33 |
| CATBOXBSTB10055 | VENTILADOR SERIE TRIFÁSICA BOX BSTB 710 18,5kW (material) | 7231.37 |
| CATBVC0001 | VENTILADOR SERIE TRIFÁSICA BVC-M 9/9 0,37kW (material) | 532.5 |
| CATBVC0002 | VENTILADOR SERIE TRIFÁSICA BVC-M 9/9 0,55kW (material) | 548.84 |
| CATBVC0003 | VENTILADOR SERIE TRIFÁSICA BVC-M 9/9 0,75kW (material) | 553.49 |
| CATBVC0004 | VENTILADOR SERIE TRIFÁSICA BVC-M 9/9 1,1kW (material) | 594.16 |
| CATBVC0005 | VENTILADOR SERIE TRIFÁSICA BVC-M 10/10 0,37kW (material) | 602.38 |
| CATBVC0006 | VENTILADOR SERIE TRIFÁSICA BVC-M 10/10 0,55kW (material) | 618.71 |
| CATBVC0007 | VENTILADOR SERIE TRIFÁSICA BVC-M 10/10 0,75kW (material) | 623.26 |
| CATBVC0008 | VENTILADOR SERIE TRIFÁSICA BVC-M 10/10 1,1kW (material) | 664.04 |
| CATBVC0009 | VENTILADOR SERIE TRIFÁSICA BVC-M 10/10 1,5kW (material) | 706.33 |
| CATBVC0010 | VENTILADOR SERIE TRIFÁSICA BVC-M 12/12 0,37kW (material) | 712.17 |
| CATBVC0011 | VENTILADOR SERIE TRIFÁSICA BVC-M 12/12 0,55kW (material) | 728.5 |
| CATBVC0012 | VENTILADOR SERIE TRIFÁSICA BVC-M 12/12 0,75kW (material) | 733.05 |
| CATBVC0013 | VENTILADOR SERIE TRIFÁSICA BVC-M 12/12 1,1kW (material) | 773.82 |
| CATBVC0014 | VENTILADOR SERIE TRIFÁSICA BVC-M 12/12 1,5kW (material) | 816.12 |
| CATBVC0015 | VENTILADOR SERIE TRIFÁSICA BVC-M 12/12 2,2kW (material) | 907.3 |
| CATBVC0016 | VENTILADOR SERIE TRIFÁSICA BVC-M 15/15 0,55kW (material) | 976.53 |
| CATBVC0017 | VENTILADOR SERIE TRIFÁSICA BVC-M 15/15 0,75kW (material) | 981.07 |
| CATBVC0018 | VENTILADOR SERIE TRIFÁSICA BVC-M 15/15 1,1kW (material) | 1021.85 |
| CATBVC0019 | VENTILADOR SERIE TRIFÁSICA BVC-M 15/15 1,5kW (material) | 1064.14 |
| CATBVC0020 | VENTILADOR SERIE TRIFÁSICA BVC-M 15/15 2,2kW (material) | 1155.22 |
| CATBVC0021 | VENTILADOR SERIE TRIFÁSICA BVC-M 15/15 3kW (material) | 1237.1 |
| CATBVC0022 | VENTILADOR SERIE TRIFÁSICA BVC-M 15/15 4kW (material) | 1357.92 |
| CATBVC0023 | VENTILADOR SERIE TRIFÁSICA BVC-M 18/18 0,75kW (material) | 1095.62 |
| CATBVC0024 | VENTILADOR SERIE TRIFÁSICA BVC-M 18/18 1,1kW (material) | 1136.29 |
| CATBVC0025 | VENTILADOR SERIE TRIFÁSICA BVC-M 18/18 1,5kW (material) | 1178.69 |
| CATBVC0026 | VENTILADOR SERIE TRIFÁSICA BVC-M 18/18 2,2kW (material) | 1269.77 |
| CATBVC0027 | VENTILADOR SERIE TRIFÁSICA BVC-M 18/18 3kW (material) | 1351.54 |
| CATBVC0028 | VENTILADOR SERIE TRIFÁSICA BVC-M 18/18 4kW (material) | 1472.47 |
| CATBVC0029 | VENTILADOR SERIE TRIFÁSICA BVC-M 18/18 5,5kW (material) | 1656.03 |
| CATBVCR0001 | VENTILADOR SERIE TRIFÁSICA BVCR-M 15/15 0,55kW (material) | 1025.2 |
| CATBVCR0002 | VENTILADOR SERIE TRIFÁSICA BVCR-M 15/15 0,75kW (material) | 1029.75 |
| CATBVCR0003 | VENTILADOR SERIE TRIFÁSICA BVCR-M 15/15 1,1kW (material) | 1070.53 |
| CATBVCR0004 | VENTILADOR SERIE TRIFÁSICA BVCR-M 15/15 1,5kW (material) | 1112.82 |
| CATBVCR0005 | VENTILADOR SERIE TRIFÁSICA BVCR-M 15/15 2,2kW (material) | 1204 |
| CATBVCR0006 | VENTILADOR SERIE TRIFÁSICA BVCR-M 15/15 3kW (material) | 1285.78 |
| CATBVCR0007 | VENTILADOR SERIE TRIFÁSICA BVCR-M 15/15 4kW (material) | 1406.6 |
| CATBVCR0008 | VENTILADOR SERIE TRIFÁSICA BVCR-M 18/18 1,1kW (material) | 1221.63 |
| CATBVCR0009 | VENTILADOR SERIE TRIFÁSICA BVCR-M 18/18 1,5kW (material) | 1263.93 |
| CATBVCR0010 | VENTILADOR SERIE TRIFÁSICA BVCR-M 18/18 2,2kW (material) | 1355.11 |
| CATBVCR0011 | VENTILADOR SERIE TRIFÁSICA BVCR-M 18/18 3kW (material) | 1436.89 |
| CATBVCR0012 | VENTILADOR SERIE TRIFÁSICA BVCR-M 18/18 4kW (material) | 1557.82 |
| CATBVCR0013 | VENTILADOR SERIE TRIFÁSICA BVCR-M 18/18 5,5kW (material) | 1741.38 |
| CATBVCR0014 | VENTILADOR SERIE TRIFÁSICA BVCR-M 20/20 1,5kW (material) | 2120.82 |
| CATBVCR0015 | VENTILADOR SERIE TRIFÁSICA BVCR-M 20/20 2,2kW (material) | 2212.01 |
| CATBVCR0016 | VENTILADOR SERIE TRIFÁSICA BVCR-M 20/20 3kW (material) | 2293.78 |
| CATBVCR0017 | VENTILADOR SERIE TRIFÁSICA BVCR-M 20/20 4kW (material) | 2414.6 |
| CATBVCR0018 | VENTILADOR SERIE TRIFÁSICA BVCR-M 20/20 5,5kW (material) | 2598.27 |
| CATBVCR0019 | VENTILADOR SERIE TRIFÁSICA BVCR-M 20/20 7,5kW (material) | 2755.55 |
| CATBVCR0020 | VENTILADOR SERIE TRIFÁSICA BVCR-M 20/20 9,2kW (material) | 3077.23 |
| CATBVCR0021 | VENTILADOR SERIE TRIFÁSICA BVCR-M 22/22 1,5kW (material) | 2293.03 |
| CATBVCR0022 | VENTILADOR SERIE TRIFÁSICA BVCR-M 22/22 2,2kW (material) | 2384.21 |
| CATBVCR0023 | VENTILADOR SERIE TRIFÁSICA BVCR-M 22/22 3kW (material) | 2465.98 |
| CATBVCR0024 | VENTILADOR SERIE TRIFÁSICA BVCR-M 22/22 4kW (material) | 2586.81 |
| CATBVCR0025 | VENTILADOR SERIE TRIFÁSICA BVCR-M 22/22 5,5kW (material) | 2770.47 |
| CATBVCR0026 | VENTILADOR SERIE TRIFÁSICA BVCR-M 22/22 7,5kW (material) | 2927.75 |
| CATBVCR0027 | VENTILADOR SERIE TRIFÁSICA BVCR-M 22/22 9,2kW (material) | 3249.43 |
| CATBVCR0028 | VENTILADOR SERIE TRIFÁSICA BVCR-M 22/22 11kW (material) | 3424.45 |
| CATBVCR0029 | VENTILADOR SERIE TRIFÁSICA BVCR-M 25/25 2,2kW (material) | 2678.21 |
| CATBVCR0030 | VENTILADOR SERIE TRIFÁSICA BVCR-M 25/25 3kW (material) | 2759.98 |
| CATBVCR0031 | VENTILADOR SERIE TRIFÁSICA BVCR-M 25/25 4kW (material) | 2880.8 |
| CATBVCR0032 | VENTILADOR SERIE TRIFÁSICA BVCR-M 25/25 5,5kW (material) | 3064.47 |
| CATBVCR0033 | VENTILADOR SERIE TRIFÁSICA BVCR-M 25/25 7,5kW (material) | 3221.74 |
| CATBVCR0034 | VENTILADOR SERIE TRIFÁSICA BVCR-M 25/25 9,2kW (material) | 3543.32 |
| CATBVCR0035 | VENTILADOR SERIE TRIFÁSICA BVCR-M 25/25 11kW (material) | 3718.45 |
| CATBVCR0036 | VENTILADOR SERIE TRIFÁSICA BVCR-M 30/28 2,2kW (material) | 3121.04 |
| CATBVCR0037 | VENTILADOR SERIE TRIFÁSICA BVCR-M 30/28 3kW (material) | 3202.92 |
| CATBVCR0038 | VENTILADOR SERIE TRIFÁSICA BVCR-M 30/28 4kW (material) | 3323.75 |
| CATBVCR0039 | VENTILADOR SERIE TRIFÁSICA BVCR-M 30/28 5,5kW (material) | 3507.3 |
| CATBVCR0040 | VENTILADOR SERIE TRIFÁSICA BVCR-M 30/28 7,5kW (material) | 3664.69 |
| CATBVCR0041 | VENTILADOR SERIE TRIFÁSICA BVCR-M 30/28 9,2kW (material) | 3986.27 |
| CATBVCR0042 | VENTILADOR SERIE TRIFÁSICA BVCR-M 30/28 11kW (material) | 4161.39 |
| CATBVCR0043 | VENTILADOR SERIE TRIFÁSICA BVCR-M 30/28 15kW (material) | 4359.66 |
| CATBST0001 | VENTILADOR SERIE TRIFÁSICA BST-M 9/4 0,37kW (material) | 646.94 |
| CATBST0002 | VENTILADOR SERIE TRIFÁSICA BST-M 9/4 0,55kW (material) | 663.28 |
| CATBST0003 | VENTILADOR SERIE TRIFÁSICA BST-M 9/4 0,75kW (material) | 667.82 |
| CATBST0004 | VENTILADOR SERIE TRIFÁSICA BST-M 9/4 1,1kW (material) | 708.6 |
| CATBST0005 | VENTILADOR SERIE TRIFÁSICA BST-M 9/4 1,5kW (material) | 750.89 |
| CATBST0006 | VENTILADOR SERIE TRIFÁSICA BST-M 9/4 2,2kW (material) | 842.08 |
| CATBST0007 | VENTILADOR SERIE TRIFÁSICA BST-M 10/5 0,37kW (material) | 690.1 |
| CATBST0008 | VENTILADOR SERIE TRIFÁSICA BST-M 10/5 0,55kW (material) | 706.33 |
| CATBST0009 | VENTILADOR SERIE TRIFÁSICA BST-M 10/5 0,75kW (material) | 710.98 |
| CATBST0010 | VENTILADOR SERIE TRIFÁSICA BST-M 10/5 1,1kW (material) | 751.65 |
| CATBST0011 | VENTILADOR SERIE TRIFÁSICA BST-M 10/5 1,5kW (material) | 794.05 |
| CATBST0012 | VENTILADOR SERIE TRIFÁSICA BST-M 10/5 2,2kW (material) | 885.13 |
| CATBST0013 | VENTILADOR SERIE TRIFÁSICA BST-M 12/6 0,37kW (material) | 764.52 |
| CATBST0014 | VENTILADOR SERIE TRIFÁSICA BST-M 12/6 0,55kW (material) | 780.86 |
| CATBST0015 | VENTILADOR SERIE TRIFÁSICA BST-M 12/6 0,75kW (material) | 785.4 |
| CATBST0016 | VENTILADOR SERIE TRIFÁSICA BST-M 12/6 1,1kW (material) | 826.18 |
| CATBST0017 | VENTILADOR SERIE TRIFÁSICA BST-M 12/6 1,5kW (material) | 868.47 |
| CATBST0018 | VENTILADOR SERIE TRIFÁSICA BST-M 12/6 2,2kW (material) | 959.65 |
| CATBST0019 | VENTILADOR SERIE TRIFÁSICA BST-M 12/6 3kW (material) | 1041.43 |
| CATBST0020 | VENTILADOR SERIE TRIFÁSICA BST-M 15/7 0,55kW (material) | 872.15 |
| CATBST0021 | VENTILADOR SERIE TRIFÁSICA BST-M 15/7 0,75kW (material) | 876.8 |
| CATBST0022 | VENTILADOR SERIE TRIFÁSICA BST-M 15/7 1,1kW (material) | 917.47 |
| CATBST0023 | VENTILADOR SERIE TRIFÁSICA BST-M 15/7 1,5kW (material) | 959.76 |
| CATBST0024 | VENTILADOR SERIE TRIFÁSICA BST-M 15/7 2,2kW (material) | 1050.95 |
| CATBST0025 | VENTILADOR SERIE TRIFÁSICA BST-M 15/7 3kW (material) | 1132.72 |
| CATBST0026 | VENTILADOR SERIE TRIFÁSICA BST-M 15/7 4kW (material) | 1253.54 |
| CATBST0027 | VENTILADOR SERIE TRIFÁSICA BST-M 18/9 0,75kW (material) | 930.67 |
| CATBST0028 | VENTILADOR SERIE TRIFÁSICA BST-M 18/9 1,1kW (material) | 971.44 |
| CATBST0029 | VENTILADOR SERIE TRIFÁSICA BST-M 18/9 1,5kW (material) | 1013.74 |
| CATBST0030 | VENTILADOR SERIE TRIFÁSICA BST-M 18/9 2,2kW (material) | 1104.92 |
| CATBST0031 | VENTILADOR SERIE TRIFÁSICA BST-M 18/9 3kW (material) | 1186.7 |
| CATBST0032 | VENTILADOR SERIE TRIFÁSICA BST-M 18/9 4kW (material) | 1307.52 |
| CATBST0033 | VENTILADOR SERIE TRIFÁSICA BST-M 18/9 5,5kW (material) | 1491.19 |
| CATBSTR0001 | VENTILADOR SERIE TRIFÁSICA BSTR-M 20/10 1,1kW (material) | 1502.87 |
| CATBSTR0002 | VENTILADOR SERIE TRIFÁSICA BSTR-M 20/10 1,5kW (material) | 1545.16 |
| CATBSTR0003 | VENTILADOR SERIE TRIFÁSICA BSTR-M 20/10 2,2kW (material) | 1636.35 |
| CATBSTR0004 | VENTILADOR SERIE TRIFÁSICA BSTR-M 20/10 3kW (material) | 1718.12 |
| CATBSTR0005 | VENTILADOR SERIE TRIFÁSICA BSTR-M 20/10 4kW (material) | 1838.94 |
| CATBSTR0006 | VENTILADOR SERIE TRIFÁSICA BSTR-M 20/10 5,5kW (material) | 2022.61 |
| CATBSTR0007 | VENTILADOR SERIE TRIFÁSICA BSTR-M 20/10 7,5kW (material) | 2179.88 |
| CATBSTR0008 | VENTILADOR SERIE TRIFÁSICA BSTR-M 20/10 9,2kW (material) | 2501.57 |
| CATBSTR0009 | VENTILADOR SERIE TRIFÁSICA BSTR-M 22/11 1,1kW (material) | 1597.73 |
| CATBSTR0010 | VENTILADOR SERIE TRIFÁSICA BSTR-M 22/11 1,5kW (material) | 1640.13 |
| CATBSTR0011 | VENTILADOR SERIE TRIFÁSICA BSTR-M 22/11 2,2kW (material) | 1731.21 |
| CATBSTR0012 | VENTILADOR SERIE TRIFÁSICA BSTR-M 22/11 3kW (material) | 1812.98 |
| CATBSTR0013 | VENTILADOR SERIE TRIFÁSICA BSTR-M 22/11 4kW (material) | 1933.91 |
| CATBSTR0014 | VENTILADOR SERIE TRIFÁSICA BSTR-M 22/11 5,5kW (material) | 2117.47 |
| CATBSTR0015 | VENTILADOR SERIE TRIFÁSICA BSTR-M 22/11 7,5kW (material) | 2274.85 |
| CATBSTR0016 | VENTILADOR SERIE TRIFÁSICA BSTR-M 22/11 9,2kW (material) | 2596.43 |
| CATBSTR0017 | VENTILADOR SERIE TRIFÁSICA BSTR-M 25/13 1,5kW (material) | 1763.44 |
| CATBSTR0018 | VENTILADOR SERIE TRIFÁSICA BSTR-M 25/13 2,2kW (material) | 1854.63 |
| CATBSTR0019 | VENTILADOR SERIE TRIFÁSICA BSTR-M 25/13 3kW (material) | 1936.4 |
| CATBSTR0020 | VENTILADOR SERIE TRIFÁSICA BSTR-M 25/13 4kW (material) | 2057.22 |
| CATBSTR0021 | VENTILADOR SERIE TRIFÁSICA BSTR-M 25/13 5,5kW (material) | 2240.89 |
| CATBSTR0022 | VENTILADOR SERIE TRIFÁSICA BSTR-M 25/13 7,5kW (material) | 2398.16 |
| CATBSTR0023 | VENTILADOR SERIE TRIFÁSICA BSTR-M 25/13 9,2kW (material) | 2719.74 |
| CATBSTR0024 | VENTILADOR SERIE TRIFÁSICA BSTR-M 25/13 11kW (material) | 2894.86 |
| CATBSTR0025 | VENTILADOR SERIE TRIFÁSICA BSTR-M 30/14 1,5kW (material) | 2093.57 |
| CATBSTR0026 | VENTILADOR SERIE TRIFÁSICA BSTR-M 30/14 2,2kW (material) | 2184.64 |
| CATBSTR0027 | VENTILADOR SERIE TRIFÁSICA BSTR-M 30/14 3kW (material) | 2266.42 |
| CATBSTR0028 | VENTILADOR SERIE TRIFÁSICA BSTR-M 30/14 4kW (material) | 2387.35 |
| CATBSTR0029 | VENTILADOR SERIE TRIFÁSICA BSTR-M 30/14 5,5kW (material) | 2570.91 |
| CATBSTR0030 | VENTILADOR SERIE TRIFÁSICA BSTR-M 30/14 7,5kW (material) | 2728.29 |
| CATBSTR0031 | VENTILADOR SERIE TRIFÁSICA BSTR-M 30/14 9,2kW (material) | 3049.87 |
| CATBSTR0032 | VENTILADOR SERIE TRIFÁSICA BSTR-M 30/14 11kW (material) | 3224.99 |
| CATBSTB0001 | VENTILADOR SERIE TRIFÁSICA BSTB-M 355 0,37kW (material) | 1267.61 |
| CATBSTB0002 | VENTILADOR SERIE TRIFÁSICA BSTB-M 355 0,55kW (material) | 1283.94 |
| CATBSTB0003 | VENTILADOR SERIE TRIFÁSICA BSTB-M 355 0,75kW (material) | 1288.48 |
| CATBSTB0004 | VENTILADOR SERIE TRIFÁSICA BSTB-M 355 1,1kW (material) | 1329.26 |
| CATBSTB0005 | VENTILADOR SERIE TRIFÁSICA BSTB-M 355 1,5kW (material) | 1371.55 |
| CATBSTB0006 | VENTILADOR SERIE TRIFÁSICA BSTB-M 355 2,2kW (material) | 1462.74 |
| CATBSTB0007 | VENTILADOR SERIE TRIFÁSICA BSTB-M 355 3kW (material) | 1544.51 |
| CATBSTB0008 | VENTILADOR SERIE TRIFÁSICA BSTB-M 400 0,55kW (material) | 1509.79 |
| CATBSTB0009 | VENTILADOR SERIE TRIFÁSICA BSTB-M 400 0,75kW (material) | 1514.44 |
| CATBSTB0010 | VENTILADOR SERIE TRIFÁSICA BSTB-M 400 1,1kW (material) | 1555.11 |
| CATBSTB0011 | VENTILADOR SERIE TRIFÁSICA BSTB-M 400 1,5kW (material) | 1597.41 |
| CATBSTB0012 | VENTILADOR SERIE TRIFÁSICA BSTB-M 400 2,2kW (material) | 1688.59 |
| CATBSTB0013 | VENTILADOR SERIE TRIFÁSICA BSTB-M 400 3kW (material) | 1770.36 |
| CATBSTB0014 | VENTILADOR SERIE TRIFÁSICA BSTB-M 400 4kW (material) | 1891.29 |
| CATBSTB0015 | VENTILADOR SERIE TRIFÁSICA BSTB-M 450 0,75kW (material) | 1855.6 |
| CATBSTB0016 | VENTILADOR SERIE TRIFÁSICA BSTB-M 450 1,1kW (material) | 1896.38 |
| CATBSTB0017 | VENTILADOR SERIE TRIFÁSICA BSTB-M 450 1,5kW (material) | 1938.67 |
| CATBSTB0018 | VENTILADOR SERIE TRIFÁSICA BSTB-M 450 2,2kW (material) | 2029.86 |
| CATBSTB0019 | VENTILADOR SERIE TRIFÁSICA BSTB-M 450 3kW (material) | 2111.63 |
| CATBSTB0020 | VENTILADOR SERIE TRIFÁSICA BSTB-M 450 4kW (material) | 2232.45 |
| CATBSTB0021 | VENTILADOR SERIE TRIFÁSICA BSTB-M 450 5,5kW (material) | 2416.12 |
| CATBSTB0022 | VENTILADOR SERIE TRIFÁSICA BSTB-M 450 7,5kW (material) | 2573.39 |
| CATBSTB0023 | VENTILADOR SERIE TRIFÁSICA BSTB-M 450 9,2kW (material) | 2895.08 |
| CATBSTB0024 | VENTILADOR SERIE TRIFÁSICA BSTB-M 500 1,1kW (material) | 2185.18 |
| CATBSTB0025 | VENTILADOR SERIE TRIFÁSICA BSTB-M 500 1,5kW (material) | 2227.48 |
| CATBSTB0026 | VENTILADOR SERIE TRIFÁSICA BSTB-M 500 2,2kW (material) | 2318.66 |
| CATBSTB0027 | VENTILADOR SERIE TRIFÁSICA BSTB-M 500 3kW (material) | 2400.43 |
| CATBSTB0028 | VENTILADOR SERIE TRIFÁSICA BSTB-M 500 4kW (material) | 2521.26 |
| CATBSTB0029 | VENTILADOR SERIE TRIFÁSICA BSTB-M 500 5,5kW (material) | 2704.92 |
| CATBSTB0030 | VENTILADOR SERIE TRIFÁSICA BSTB-M 500 7,5kW (material) | 2862.2 |
| CATBSTB0031 | VENTILADOR SERIE TRIFÁSICA BSTB-M 500 9,2kW (material) | 3183.78 |
| CATBSTB0032 | VENTILADOR SERIE TRIFÁSICA BSTB-M 560 1,5kW (material) | 2841.32 |
| CATBSTB0033 | VENTILADOR SERIE TRIFÁSICA BSTB-M 560 2,2kW (material) | 2932.51 |
| CATBSTB0034 | VENTILADOR SERIE TRIFÁSICA BSTB-M 560 3kW (material) | 3014.28 |
| CATBSTB0035 | VENTILADOR SERIE TRIFÁSICA BSTB-M 560 4kW (material) | 3135.1 |
| CATBSTB0036 | VENTILADOR SERIE TRIFÁSICA BSTB-M 560 5,5kW (material) | 3318.66 |
| CATBSTB0037 | VENTILADOR SERIE TRIFÁSICA BSTB-M 560 7,5kW (material) | 3476.04 |
| CATBSTB0038 | VENTILADOR SERIE TRIFÁSICA BSTB-M 560 9,2kW (material) | 3797.62 |
| CATBSTB0039 | VENTILADOR SERIE TRIFÁSICA BSTB-M 560 11kW (material) | 3972.75 |
| CATBSTB0040 | VENTILADOR SERIE TRIFÁSICA BSTB-M 630 2,2kW (material) | 3278.96 |
| CATBSTB0041 | VENTILADOR SERIE TRIFÁSICA BSTB-M 630 3kW (material) | 3360.74 |
| CATBSTB0042 | VENTILADOR SERIE TRIFÁSICA BSTB-M 630 4kW (material) | 3481.56 |
| CATBSTB0043 | VENTILADOR SERIE TRIFÁSICA BSTB-M 630 5,5kW (material) | 3665.23 |
| CATBSTB0044 | VENTILADOR SERIE TRIFÁSICA BSTB-M 630 7,5kW (material) | 3822.5 |
| CATBSTB0045 | VENTILADOR SERIE TRIFÁSICA BSTB-M 630 9,2kW (material) | 4144.08 |
| CATBSTB0046 | VENTILADOR SERIE TRIFÁSICA BSTB-M 630 11kW (material) | 4319.2 |
| CATBSTB0047 | VENTILADOR SERIE TRIFÁSICA BSTB-M 630 15kW (material) | 4517.47 |
| CATBSTB0048 | VENTILADOR SERIE TRIFÁSICA BSTB-M 710 3kW (material) | 4105.57 |
| CATBSTB0049 | VENTILADOR SERIE TRIFÁSICA BSTB-M 710 4kW (material) | 4226.5 |
| CATBSTB0050 | VENTILADOR SERIE TRIFÁSICA BSTB-M 710 5,5kW (material) | 4410.06 |
| CATBSTB0051 | VENTILADOR SERIE TRIFÁSICA BSTB-M 710 7,5kW (material) | 4567.45 |
| CATBSTB0052 | VENTILADOR SERIE TRIFÁSICA BSTB-M 710 9,2kW (material) | 4889.03 |
| CATBSTB0053 | VENTILADOR SERIE TRIFÁSICA BSTB-M 710 11kW (material) | 5064.15 |
| CATBSTB0054 | VENTILADOR SERIE TRIFÁSICA BSTB-M 710 15kW (material) | 5262.42 |
| CATBSTB0055 | VENTILADOR SERIE TRIFÁSICA BSTB-M 710 18,5kW (material) | 5701.47 |
| CAMHB0001 | VENTILADOR SERIE MONOFÁSICA HB 35 M2 (A0:6) 0,55kW (material) | 448.24 |
| CAMHB0002 | VENTILADOR SERIE MONOFÁSICA HB 35 M2 (A0:6) 0,75kW (material) | 514.98 |
| CAMHB0003 | VENTILADOR SERIE MONOFÁSICA HB 35 M2 (A0:6) 1,1kW (material) | 548.73 |
| CAMHB0004 | VENTILADOR SERIE MONOFÁSICA HB 35 M4 (A0:6) 0,12kW (material) | 349.81 |
| CAMHB0005 | VENTILADOR SERIE MONOFÁSICA HB 40 M4 (A0:6) 0,18kW (material) | 384.97 |
| CAMHB0006 | VENTILADOR SERIE MONOFÁSICA HB 40 M4 (A0:6) 0,25kW (material) | 408.22 |
| CAMHB0007 | VENTILADOR SERIE MONOFÁSICA HB 45 M4 (A0:6) 0,25kW (material) | 448.68 |
| CAMHB0008 | VENTILADOR SERIE MONOFÁSICA HB 45 M4 (A5:6) 0,18kW (material) | 490.64 |
| CAMHB0009 | VENTILADOR SERIE MONOFÁSICA HB 45 M4 (A5:6) 0,25kW (material) | 513.9 |
| CAMHB0010 | VENTILADOR SERIE MONOFÁSICA HB 45 M4 (A5:6) 0,37kW (material) | 532.83 |
| CAMHB0011 | VENTILADOR SERIE MONOFÁSICA HB 45 M4 (A5:6) 0,55kW (material) | 582.37 |
| CAMHB0012 | VENTILADOR SERIE MONOFÁSICA HB 50 M4 (A0:6) 0,37kW (material) | 546.57 |
| CAMHB0013 | VENTILADOR SERIE MONOFÁSICA HB 50 M4 (A5:6) 0,25kW (material) | 592.86 |
| CAMHB0014 | VENTILADOR SERIE MONOFÁSICA HB 50 M4 (A5:6) 0,37kW (material) | 611.9 |
| CAMHB0015 | VENTILADOR SERIE MONOFÁSICA HB 50 M4 (A5:6) 0,55kW (material) | 661.44 |
| CAMHB0016 | VENTILADOR SERIE MONOFÁSICA HB 50 M4 (A5:6) 0,75kW (material) | 689.24 |
| CAMHB0017 | VENTILADOR SERIE MONOFÁSICA HB 56 M4 (A2:9) 0,37kW (material) | 672.47 |
| CAMHB0018 | VENTILADOR SERIE MONOFÁSICA HB 56 M4 (A2:9) 0,55kW (material) | 722.01 |
| CAMHB0019 | VENTILADOR SERIE MONOFÁSICA HB 56 M4 (A2:9) 0,75kW (material) | 749.92 |
| CAMHB0020 | VENTILADOR SERIE MONOFÁSICA HB 56 M4 (A2:6) 0,37kW (material) | 647.7 |
| CAMHB0021 | VENTILADOR SERIE MONOFÁSICA HB 56 M4 (A2:6) 0,55kW (material) | 697.24 |
| CAMHB0022 | VENTILADOR SERIE MONOFÁSICA HB 56 M4 (A2:6) 0,75kW (material) | 725.15 |
| CAMHB0023 | VENTILADOR SERIE MONOFÁSICA HB 56 M4 (A5:6) 0,37kW (material) | 658.41 |
| CAMHB0024 | VENTILADOR SERIE MONOFÁSICA HB 56 M4 (A5:6) 0,55kW (material) | 707.95 |
| CAMHB0025 | VENTILADOR SERIE MONOFÁSICA HB 56 M4 (A5:6) 0,75kW (material) | 735.75 |
| CAMHB0026 | VENTILADOR SERIE MONOFÁSICA HB 63 M4 (A2:9) 0,37kW (material) | 744.94 |
| CAMHB0027 | VENTILADOR SERIE MONOFÁSICA HB 63 M4 (A2:9) 0,55kW (material) | 794.48 |
| CAMHB0028 | VENTILADOR SERIE MONOFÁSICA HB 63 M4 (A2:9) 0,75kW (material) | 822.39 |
| CAMHB0029 | VENTILADOR SERIE MONOFÁSICA HB 63 M4 (A2:6) 0,37kW (material) | 720.17 |
| CAMHB0030 | VENTILADOR SERIE MONOFÁSICA HB 63 M4 (A2:6) 0,55kW (material) | 769.71 |
| CAMHB0031 | VENTILADOR SERIE MONOFÁSICA HB 63 M4 (A2:6) 0,75kW (material) | 797.62 |
| CAMHB0032 | VENTILADOR SERIE MONOFÁSICA HB 63 M4 (A5:6) 0,37kW (material) | 730.88 |
| CAMHB0033 | VENTILADOR SERIE MONOFÁSICA HB 63 M4 (A5:6) 0,55kW (material) | 780.42 |
| CAMHB0034 | VENTILADOR SERIE MONOFÁSICA HB 63 M4 (A5:6) 0,75kW (material) | 808.22 |
| CAMHB0035 | VENTILADOR SERIE MONOFÁSICA HB 71 M4 (A2:9) 0,75kW (material) | 895.51 |
| CAMHB0036 | VENTILADOR SERIE MONOFÁSICA HB 71 M4 (A2:6) 0,75kW (material) | 870.74 |
| CAMHB0037 | VENTILADOR SERIE MONOFÁSICA HB 71 M4 (A5:6) 0,75kW (material) | 881.45 |
| CAMHB0038 | VENTILADOR SERIE MONOFÁSICA HB 56 M6 (A2:9) 0,12kW (material) | 631.69 |
| CAMHB0039 | VENTILADOR SERIE MONOFÁSICA HB 56 M6 (A2:9) 0,18kW (material) | 661.87 |
| CAMHB0040 | VENTILADOR SERIE MONOFÁSICA HB 56 M6 (A2:9) 0,25kW (material) | 675.5 |
| CAMHB0041 | VENTILADOR SERIE MONOFÁSICA HB 56 M6 (A2:6) 0,12kW (material) | 606.92 |
| CAMHB0042 | VENTILADOR SERIE MONOFÁSICA HB 56 M6 (A2:6) 0,18kW (material) | 637.1 |
| CAMHB0043 | VENTILADOR SERIE MONOFÁSICA HB 56 M6 (A2:6) 0,25kW (material) | 650.62 |
| CAMHB0044 | VENTILADOR SERIE MONOFÁSICA HB 56 M6 (A5:6) 0,12kW (material) | 617.52 |
| CAMHB0045 | VENTILADOR SERIE MONOFÁSICA HB 56 M6 (A5:6) 0,18kW (material) | 647.7 |
| CAMHB0046 | VENTILADOR SERIE MONOFÁSICA HB 56 M6 (A5:6) 0,25kW (material) | 661.33 |
| CAMHB0047 | VENTILADOR SERIE MONOFÁSICA HB 63 M6 (A2:9) 0,12kW (material) | 704.17 |
| CAMHB0048 | VENTILADOR SERIE MONOFÁSICA HB 63 M6 (A2:9) 0,18kW (material) | 734.34 |
| CAMHB0049 | VENTILADOR SERIE MONOFÁSICA HB 63 M6 (A2:9) 0,25kW (material) | 747.97 |
| CAMHB0050 | VENTILADOR SERIE MONOFÁSICA HB 63 M6 (A2:9) 0,37kW (material) | 816.12 |
| CAMHB0051 | VENTILADOR SERIE MONOFÁSICA HB 63 M6 (A2:6) 0,12kW (material) | 679.39 |
| CAMHB0052 | VENTILADOR SERIE MONOFÁSICA HB 63 M6 (A2:6) 0,18kW (material) | 709.57 |
| CAMHB0053 | VENTILADOR SERIE MONOFÁSICA HB 63 M6 (A2:6) 0,25kW (material) | 723.2 |
| CAMHB0054 | VENTILADOR SERIE MONOFÁSICA HB 63 M6 (A2:6) 0,37kW (material) | 791.35 |
| CAMHB0055 | VENTILADOR SERIE MONOFÁSICA HB 63 M6 (A5:6) 0,12kW (material) | 690.1 |
| CAMHB0056 | VENTILADOR SERIE MONOFÁSICA HB 63 M6 (A5:6) 0,18kW (material) | 720.28 |
| CAMHB0057 | VENTILADOR SERIE MONOFÁSICA HB 63 M6 (A5:6) 0,25kW (material) | 733.8 |
| CAMHB0058 | VENTILADOR SERIE MONOFÁSICA HB 63 M6 (A5:6) 0,37kW (material) | 802.06 |
| CAMHB0059 | VENTILADOR SERIE MONOFÁSICA HB 71 M6 (A2:9) 0,12kW (material) | 777.29 |
| CAMHB0060 | VENTILADOR SERIE MONOFÁSICA HB 71 M6 (A2:9) 0,18kW (material) | 807.46 |
| CAMHB0061 | VENTILADOR SERIE MONOFÁSICA HB 71 M6 (A2:9) 0,25kW (material) | 821.09 |
| CAMHB0062 | VENTILADOR SERIE MONOFÁSICA HB 71 M6 (A2:9) 0,37kW (material) | 889.35 |
| CAMHB0063 | VENTILADOR SERIE MONOFÁSICA HB 71 M6 (A2:6) 0,12kW (material) | 752.52 |
| CAMHB0064 | VENTILADOR SERIE MONOFÁSICA HB 71 M6 (A2:6) 0,18kW (material) | 782.69 |
| CAMHB0065 | VENTILADOR SERIE MONOFÁSICA HB 71 M6 (A2:6) 0,25kW (material) | 796.32 |
| CAMHB0066 | VENTILADOR SERIE MONOFÁSICA HB 71 M6 (A2:6) 0,37kW (material) | 864.58 |
| CAMHB0067 | VENTILADOR SERIE MONOFÁSICA HB 71 M6 (A5:6) 0,12kW (material) | 763.22 |
| CAMHB0068 | VENTILADOR SERIE MONOFÁSICA HB 71 M6 (A5:6) 0,18kW (material) | 793.4 |
| CAMHB0069 | VENTILADOR SERIE MONOFÁSICA HB 71 M6 (A5:6) 0,25kW (material) | 806.92 |
| CAMHB0070 | VENTILADOR SERIE MONOFÁSICA HB 71 M6 (A5:6) 0,37kW (material) | 875.18 |
| CATHB0001 | VENTILADOR SERIE TRIFÁSICA HB 35 T4 (A0:6) 0,12kW (material) | 414.82 |
| CATHB0002 | VENTILADOR SERIE TRIFÁSICA HB 40 T4 (A0:6) 0,18kW (material) | 447.92 |
| CATHB0003 | VENTILADOR SERIE TRIFÁSICA HB 45 T4 (A0:6) 0,25kW (material) | 516.39 |
| CATHB0004 | VENTILADOR SERIE TRIFÁSICA HB 45 T4 (A5:6) 0,18kW (material) | 553.6 |
| CATHB0005 | VENTILADOR SERIE TRIFÁSICA HB 45 T4 (A5:6) 0,25kW (material) | 581.61 |
| CATHB0006 | VENTILADOR SERIE TRIFÁSICA HB 45 T4 (A5:6) 0,37kW (material) | 586.7 |
| CATHB0007 | VENTILADOR SERIE TRIFÁSICA HB 45 T4 (A5:6) 0,55kW (material) | 603.03 |
| CATHB0008 | VENTILADOR SERIE TRIFÁSICA HB 50 T4 (A0:6) 0,37kW (material) | 600.54 |
| CATHB0009 | VENTILADOR SERIE TRIFÁSICA HB 50 T4 (A5:6) 0,25kW (material) | 660.68 |
| CATHB0010 | VENTILADOR SERIE TRIFÁSICA HB 50 T4 (A5:6) 0,37kW (material) | 665.77 |
| CATHB0011 | VENTILADOR SERIE TRIFÁSICA HB 50 T4 (A5:6) 0,55kW (material) | 681.99 |
| CATHB0012 | VENTILADOR SERIE TRIFÁSICA HB 50 T4 (A5:6) 0,75kW (material) | 686.64 |
| CATHB0013 | VENTILADOR SERIE TRIFÁSICA HB 56 T4 (A2:9) 0,37kW (material) | 726.34 |
| CATHB0014 | VENTILADOR SERIE TRIFÁSICA HB 56 T4 (A2:9) 0,55kW (material) | 742.67 |
| CATHB0015 | VENTILADOR SERIE TRIFÁSICA HB 56 T4 (A2:9) 0,75kW (material) | 747.32 |
| CATHB0016 | VENTILADOR SERIE TRIFÁSICA HB 56 T4 (A2:9) 1,1kW (material) | 787.99 |
| CATHB0017 | VENTILADOR SERIE TRIFÁSICA HB 56 T4 (A2:9) 1,5kW (material) | 830.29 |
| CATHB0018 | VENTILADOR SERIE TRIFÁSICA HB 56 T4 (A2:9) 2,2kW (material) | 921.47 |
| CATHB0019 | VENTILADOR SERIE TRIFÁSICA HB 56 T4 (A2:6) 0,37kW (material) | 701.57 |
| CATHB0020 | VENTILADOR SERIE TRIFÁSICA HB 56 T4 (A2:6) 0,55kW (material) | 717.9 |
| CATHB0021 | VENTILADOR SERIE TRIFÁSICA HB 56 T4 (A2:6) 0,75kW (material) | 722.45 |
| CATHB0022 | VENTILADOR SERIE TRIFÁSICA HB 56 T4 (A2:6) 1,1kW (material) | 763.22 |
| CATHB0023 | VENTILADOR SERIE TRIFÁSICA HB 56 T4 (A2:6) 1,5kW (material) | 805.52 |
| CATHB0024 | VENTILADOR SERIE TRIFÁSICA HB 56 T4 (A2:6) 2,2kW (material) | 896.7 |
| CATHB0025 | VENTILADOR SERIE TRIFÁSICA HB 56 T4 (A5:6) 0,37kW (material) | 712.28 |
| CATHB0026 | VENTILADOR SERIE TRIFÁSICA HB 56 T4 (A5:6) 0,55kW (material) | 728.5 |
| CATHB0027 | VENTILADOR SERIE TRIFÁSICA HB 56 T4 (A5:6) 0,75kW (material) | 733.15 |
| CATHB0028 | VENTILADOR SERIE TRIFÁSICA HB 56 T4 (A5:6) 1,1kW (material) | 773.82 |
| CATHB0029 | VENTILADOR SERIE TRIFÁSICA HB 56 T4 (A5:6) 1,5kW (material) | 816.23 |
| CATHB0030 | VENTILADOR SERIE TRIFÁSICA HB 56 T4 (A5:6) 2,2kW (material) | 907.3 |
| CATHB0031 | VENTILADOR SERIE TRIFÁSICA HB 63 T4 (A2:9) 0,37kW (material) | 798.81 |
| CATHB0032 | VENTILADOR SERIE TRIFÁSICA HB 63 T4 (A2:9) 0,55kW (material) | 815.14 |
| CATHB0033 | VENTILADOR SERIE TRIFÁSICA HB 63 T4 (A2:9) 0,75kW (material) | 819.8 |
| CATHB0034 | VENTILADOR SERIE TRIFÁSICA HB 63 T4 (A2:9) 1,1kW (material) | 860.47 |
| CATHB0035 | VENTILADOR SERIE TRIFÁSICA HB 63 T4 (A2:9) 1,5kW (material) | 902.76 |
| CATHB0036 | VENTILADOR SERIE TRIFÁSICA HB 63 T4 (A2:9) 2,2kW (material) | 993.94 |
| CATHB0037 | VENTILADOR SERIE TRIFÁSICA HB 63 T4 (A2:9) 3kW (material) | 1075.72 |
| CATHB0038 | VENTILADOR SERIE TRIFÁSICA HB 63 T4 (A2:6) 0,37kW (material) | 774.04 |
| CATHB0039 | VENTILADOR SERIE TRIFÁSICA HB 63 T4 (A2:6) 0,55kW (material) | 790.37 |
| CATHB0040 | VENTILADOR SERIE TRIFÁSICA HB 63 T4 (A2:6) 0,75kW (material) | 795.03 |
| CATHB0041 | VENTILADOR SERIE TRIFÁSICA HB 63 T4 (A2:6) 1,1kW (material) | 835.7 |
| CATHB0042 | VENTILADOR SERIE TRIFÁSICA HB 63 T4 (A2:6) 1,5kW (material) | 877.99 |
| CATHB0043 | VENTILADOR SERIE TRIFÁSICA HB 63 T4 (A2:6) 2,2kW (material) | 969.17 |
| CATHB0044 | VENTILADOR SERIE TRIFÁSICA HB 63 T4 (A2:6) 3kW (material) | 1050.95 |
| CATHB0045 | VENTILADOR SERIE TRIFÁSICA HB 63 T4 (A5:6) 0,37kW (material) | 784.75 |
| CATHB0046 | VENTILADOR SERIE TRIFÁSICA HB 63 T4 (A5:6) 0,55kW (material) | 801.08 |
| CATHB0047 | VENTILADOR SERIE TRIFÁSICA HB 63 T4 (A5:6) 0,75kW (material) | 805.63 |
| CATHB0048 | VENTILADOR SERIE TRIFÁSICA HB 63 T4 (A5:6) 1,1kW (material) | 846.4 |
| CATHB0049 | VENTILADOR SERIE TRIFÁSICA HB 63 T4 (A5:6) 1,5kW (material) | 888.7 |
| CATHB0050 | VENTILADOR SERIE TRIFÁSICA HB 63 T4 (A5:6) 2,2kW (material) | 979.88 |
| CATHB0051 | VENTILADOR SERIE TRIFÁSICA HB 63 T4 (A5:6) 3kW (material) | 1061.66 |
| CATHB0052 | VENTILADOR SERIE TRIFÁSICA HB 71 T4 (A2:9) 0,75kW (material) | 892.92 |
| CATHB0053 | VENTILADOR SERIE TRIFÁSICA HB 71 T4 (A2:9) 1,1kW (material) | 933.59 |
| CATHB0054 | VENTILADOR SERIE TRIFÁSICA HB 71 T4 (A2:9) 1,5kW (material) | 975.99 |
| CATHB0055 | VENTILADOR SERIE TRIFÁSICA HB 71 T4 (A2:9) 2,2kW (material) | 1067.06 |
| CATHB0056 | VENTILADOR SERIE TRIFÁSICA HB 71 T4 (A2:9) 3kW (material) | 1148.84 |
| CATHB0057 | VENTILADOR SERIE TRIFÁSICA HB 71 T4 (A2:9) 4kW (material) | 1269.77 |
| CATHB0058 | VENTILADOR SERIE TRIFÁSICA HB 71 T4 (A2:6) 0,75kW (material) | 868.15 |
| CATHB0059 | VENTILADOR SERIE TRIFÁSICA HB 71 T4 (A2:6) 1,1kW (material) | 908.82 |
| CATHB0060 | VENTILADOR SERIE TRIFÁSICA HB 71 T4 (A2:6) 1,5kW (material) | 951.22 |
| CATHB0061 | VENTILADOR SERIE TRIFÁSICA HB 71 T4 (A2:6) 2,2kW (material) | 1042.29 |
| CATHB0062 | VENTILADOR SERIE TRIFÁSICA HB 71 T4 (A2:6) 3kW (material) | 1124.07 |
| CATHB0063 | VENTILADOR SERIE TRIFÁSICA HB 71 T4 (A2:6) 4kW (material) | 1245 |
| CATHB0064 | VENTILADOR SERIE TRIFÁSICA HB 71 T4 (A5:6) 0,75kW (material) | 878.75 |
| CATHB0065 | VENTILADOR SERIE TRIFÁSICA HB 71 T4 (A5:6) 1,1kW (material) | 919.52 |
| CATHB0066 | VENTILADOR SERIE TRIFÁSICA HB 71 T4 (A5:6) 1,5kW (material) | 961.82 |
| CATHB0067 | VENTILADOR SERIE TRIFÁSICA HB 71 T4 (A5:6) 2,2kW (material) | 1053 |
| CATHB0068 | VENTILADOR SERIE TRIFÁSICA HB 71 T4 (A5:6) 3kW (material) | 1134.78 |
| CATHB0069 | VENTILADOR SERIE TRIFÁSICA HB 71 T4 (A5:6) 4kW (material) | 1255.6 |
| CATHB0070 | VENTILADOR SERIE TRIFÁSICA HB 80 T4 (A2:9) 1,1kW (material) | 1035.05 |
| CATHB0071 | VENTILADOR SERIE TRIFÁSICA HB 80 T4 (A2:9) 1,5kW (material) | 1077.34 |
| CATHB0072 | VENTILADOR SERIE TRIFÁSICA HB 80 T4 (A2:9) 2,2kW (material) | 1168.52 |
| CATHB0073 | VENTILADOR SERIE TRIFÁSICA HB 80 T4 (A2:9) 3kW (material) | 1250.3 |
| CATHB0074 | VENTILADOR SERIE TRIFÁSICA HB 80 T4 (A2:9) 4kW (material) | 1371.12 |
| CATHB0075 | VENTILADOR SERIE TRIFÁSICA HB 80 T4 (A2:9) 5,5kW (material) | 1554.79 |
| CATHB0076 | VENTILADOR SERIE TRIFÁSICA HB 80 T4 (A2:9) 7,5kW (material) | 1712.06 |
| CATHB0077 | VENTILADOR SERIE TRIFÁSICA HB 80 T4 (A2:9) 9,2kW (material) | 2033.64 |
| CATHB0078 | VENTILADOR SERIE TRIFÁSICA HB 80 T4 (A2:6) 1,1kW (material) | 1010.28 |
| CATHB0079 | VENTILADOR SERIE TRIFÁSICA HB 80 T4 (A2:6) 1,5kW (material) | 1052.57 |
| CATHB0080 | VENTILADOR SERIE TRIFÁSICA HB 80 T4 (A2:6) 2,2kW (material) | 1143.75 |
| CATHB0081 | VENTILADOR SERIE TRIFÁSICA HB 80 T4 (A2:6) 3kW (material) | 1225.53 |
| CATHB0082 | VENTILADOR SERIE TRIFÁSICA HB 80 T4 (A2:6) 4kW (material) | 1346.35 |
| CATHB0083 | VENTILADOR SERIE TRIFÁSICA HB 80 T4 (A2:6) 5,5kW (material) | 1530.02 |
| CATHB0084 | VENTILADOR SERIE TRIFÁSICA HB 80 T4 (A2:6) 7,5kW (material) | 1687.29 |
| CATHB0085 | VENTILADOR SERIE TRIFÁSICA HB 80 T4 (A2:6) 9,2kW (material) | 2008.87 |
| CATHB0086 | VENTILADOR SERIE TRIFÁSICA HB 80 T4 (A5:6) 1,1kW (material) | 1020.88 |
| CATHB0087 | VENTILADOR SERIE TRIFÁSICA HB 80 T4 (A5:6) 1,5kW (material) | 1063.28 |
| CATHB0088 | VENTILADOR SERIE TRIFÁSICA HB 80 T4 (A5:6) 2,2kW (material) | 1154.35 |
| CATHB0089 | VENTILADOR SERIE TRIFÁSICA HB 80 T4 (A5:6) 3kW (material) | 1236.13 |
| CATHB0090 | VENTILADOR SERIE TRIFÁSICA HB 80 T4 (A5:6) 4kW (material) | 1357.06 |
| CATHB0091 | VENTILADOR SERIE TRIFÁSICA HB 90 T4 (A6:6) 3kW (material) | 1980.21 |
| CATHB0092 | VENTILADOR SERIE TRIFÁSICA HB 90 T4 (A6:6) 4kW (material) | 2101.14 |
| CATHB0093 | VENTILADOR SERIE TRIFÁSICA HB 90 T4 (A6:6) 5,5kW (material) | 2284.7 |
| CATHB0094 | VENTILADOR SERIE TRIFÁSICA HB 90 T4 (A6:6) 7,5kW (material) | 2442.08 |
| CATHB0095 | VENTILADOR SERIE TRIFÁSICA HB 90 T4 (A6:6) 9,2kW (material) | 2763.66 |
| CATHB0096 | VENTILADOR SERIE TRIFÁSICA HB 90 T4 (A6:6) 11kW (material) | 2938.78 |
| CATHB0097 | VENTILADOR SERIE TRIFÁSICA HB 90 T4 (A6:6) 15kW (material) | 3137.05 |
| CATHB0098 | VENTILADOR SERIE TRIFÁSICA HB 90 T4 (A6:3) 3kW (material) | 1850.84 |
| CATHB0099 | VENTILADOR SERIE TRIFÁSICA HB 90 T4 (A6:3) 4kW (material) | 1971.66 |
| CATHB0100 | VENTILADOR SERIE TRIFÁSICA HB 90 T4 (A6:3) 5,5kW (material) | 2155.33 |
| CATHB0101 | VENTILADOR SERIE TRIFÁSICA HB 90 T4 (A6:3) 7,5kW (material) | 2312.6 |
| CATHB0102 | VENTILADOR SERIE TRIFÁSICA HB 90 T4 (A6:3) 9,2kW (material) | 2634.29 |
| CATHB0103 | VENTILADOR SERIE TRIFÁSICA HB 90 T4 (A6:3) 11kW (material) | 2809.3 |
| CATHB0104 | VENTILADOR SERIE TRIFÁSICA HB 90 T4 (A6:3) 15kW (material) | 3007.68 |
| CATHB0105 | VENTILADOR SERIE TRIFÁSICA HB 100 T4 (A6:6) 5,5kW (material) | 2510.22 |
| CATHB0106 | VENTILADOR SERIE TRIFÁSICA HB 100 T4 (A6:6) 7,5kW (material) | 2667.61 |
| CATHB0107 | VENTILADOR SERIE TRIFÁSICA HB 100 T4 (A6:6) 9,2kW (material) | 2989.19 |
| CATHB0108 | VENTILADOR SERIE TRIFÁSICA HB 100 T4 (A6:6) 11kW (material) | 3164.31 |
| CATHB0109 | VENTILADOR SERIE TRIFÁSICA HB 100 T4 (A6:6) 15kW (material) | 3362.58 |
| CATHB0110 | VENTILADOR SERIE TRIFÁSICA HB 100 T4 (A6:6) 18,5kW (material) | 3801.63 |
| CATHB0111 | VENTILADOR SERIE TRIFÁSICA HB 100 T4 (A6:6) 22kW (material) | 3943 |
| CATHB0112 | VENTILADOR SERIE TRIFÁSICA HB 100 T4 (A6:3) 5,5kW (material) | 2380.86 |
| CATHB0113 | VENTILADOR SERIE TRIFÁSICA HB 100 T4 (A6:3) 7,5kW (material) | 2538.13 |
| CATHB0114 | VENTILADOR SERIE TRIFÁSICA HB 100 T4 (A6:3) 9,2kW (material) | 2859.82 |
| CATHB0115 | VENTILADOR SERIE TRIFÁSICA HB 100 T4 (A6:3) 11kW (material) | 3034.83 |
| CATHB0116 | VENTILADOR SERIE TRIFÁSICA HB 100 T4 (A6:3) 15kW (material) | 3233.21 |
| CATHB0117 | VENTILADOR SERIE TRIFÁSICA HB 100 T4 (A6:3) 18,5kW (material) | 3672.15 |
| CATHB0118 | VENTILADOR SERIE TRIFÁSICA HB 100 T4 (A6:3) 22kW (material) | 3813.63 |
| CATHB0119 | VENTILADOR SERIE TRIFÁSICA HB 112 T4 (A6:6) 5,5kW (material) | 3286.1 |
| CATHB0120 | VENTILADOR SERIE TRIFÁSICA HB 112 T4 (A6:6) 7,5kW (material) | 3443.38 |
| CATHB0121 | VENTILADOR SERIE TRIFÁSICA HB 112 T4 (A6:6) 9,2kW (material) | 3764.96 |
| CATHB0122 | VENTILADOR SERIE TRIFÁSICA HB 112 T4 (A6:6) 11kW (material) | 3940.08 |
| CATHB0123 | VENTILADOR SERIE TRIFÁSICA HB 112 T4 (A6:6) 15kW (material) | 4138.35 |
| CATHB0124 | VENTILADOR SERIE TRIFÁSICA HB 112 T4 (A6:6) 18,5kW (material) | 4577.4 |
| CATHB0125 | VENTILADOR SERIE TRIFÁSICA HB 112 T4 (A6:6) 22kW (material) | 4718.88 |
| CATHB0126 | VENTILADOR SERIE TRIFÁSICA HB 112 T4 (A6:6) 30kW (material) | 5498.44 |
| CATHB0127 | VENTILADOR SERIE TRIFÁSICA HB 112 T4 (A6:6) 37kW (material) | 6206.71 |
| CATHB0128 | VENTILADOR SERIE TRIFÁSICA HB 112 T4 (A6:3) 5,5kW (material) | 3156.63 |
| CATHB0129 | VENTILADOR SERIE TRIFÁSICA HB 112 T4 (A6:3) 7,5kW (material) | 3313.9 |
| CATHB0130 | VENTILADOR SERIE TRIFÁSICA HB 112 T4 (A6:3) 9,2kW (material) | 3635.59 |
| CATHB0131 | VENTILADOR SERIE TRIFÁSICA HB 112 T4 (A6:3) 11kW (material) | 3810.6 |
| CATHB0132 | VENTILADOR SERIE TRIFÁSICA HB 112 T4 (A6:3) 15kW (material) | 4008.98 |
| CATHB0133 | VENTILADOR SERIE TRIFÁSICA HB 112 T4 (A6:3) 18,5kW (material) | 4448.03 |
| CATHB0134 | VENTILADOR SERIE TRIFÁSICA HB 112 T4 (A6:3) 22kW (material) | 4589.4 |
| CATHB0135 | VENTILADOR SERIE TRIFÁSICA HB 112 T4 (A6:3) 30kW (material) | 5368.96 |
| CATHB0136 | VENTILADOR SERIE TRIFÁSICA HB 112 T4 (A6:3) 37kW (material) | 6077.24 |
| CATHB0137 | VENTILADOR SERIE TRIFÁSICA HB 125 T4 (A7:8) 11kW (material) | 4499.63 |
| CATHB0138 | VENTILADOR SERIE TRIFÁSICA HB 125 T4 (A7:8) 15kW (material) | 4697.89 |
| CATHB0139 | VENTILADOR SERIE TRIFÁSICA HB 125 T4 (A7:8) 18,5kW (material) | 5136.94 |
| CATHB0140 | VENTILADOR SERIE TRIFÁSICA HB 125 T4 (A7:8) 22kW (material) | 5278.32 |
| CATHB0141 | VENTILADOR SERIE TRIFÁSICA HB 125 T4 (A7:8) 30kW (material) | 6057.87 |
| CATHB0142 | VENTILADOR SERIE TRIFÁSICA HB 125 T4 (A7:8) 37kW (material) | 6766.15 |
| CATHB0143 | VENTILADOR SERIE TRIFÁSICA HB 125 T4 (A7:8) 45kW (material) | 7208.44 |
| CATHB0144 | VENTILADOR SERIE TRIFÁSICA HB 125 T4 (A7:4) 7,5kW (material) | 3758.79 |
| CATHB0145 | VENTILADOR SERIE TRIFÁSICA HB 125 T4 (A7:4) 9,2kW (material) | 4080.48 |
| CATHB0146 | VENTILADOR SERIE TRIFÁSICA HB 125 T4 (A7:4) 11kW (material) | 4255.49 |
| CATHB0147 | VENTILADOR SERIE TRIFÁSICA HB 125 T4 (A7:4) 15kW (material) | 4453.87 |
| CATHB0148 | VENTILADOR SERIE TRIFÁSICA HB 125 T4 (A7:4) 18,5kW (material) | 4892.81 |
| CATHB0149 | VENTILADOR SERIE TRIFÁSICA HB 125 T4 (A7:4) 22kW (material) | 5034.29 |
| CATHB0150 | VENTILADOR SERIE TRIFÁSICA HB 125 T4 (A7:4) 30kW (material) | 5813.85 |
| CATHB0151 | VENTILADOR SERIE TRIFÁSICA HB 125 T4 (A7:4) 37kW (material) | 6522.13 |
| CATHB0152 | VENTILADOR SERIE TRIFÁSICA HB 125 T4 (A7:4) 45kW (material) | 6964.42 |
| CATHB0153 | VENTILADOR SERIE TRIFÁSICA HB 35 T6 (A0:6) 0,12kW (material) | 480.8 |
| CATHB0154 | VENTILADOR SERIE TRIFÁSICA HB 40 T6 (A0:6) 0,12kW (material) | 508.82 |
| CATHB0155 | VENTILADOR SERIE TRIFÁSICA HB 45 T6 (A0:6) 0,12kW (material) | 549.16 |
| CATHB0156 | VENTILADOR SERIE TRIFÁSICA HB 45 T6 (A5:6) 0,12kW (material) | 614.39 |
| CATHB0157 | VENTILADOR SERIE TRIFÁSICA HB 50 T6 (A0:6) 0,12kW (material) | 628.23 |
| CATHB0158 | VENTILADOR SERIE TRIFÁSICA HB 50 T6 (A5:6) 0,12kW (material) | 693.46 |
| CATHB0159 | VENTILADOR SERIE TRIFÁSICA HB 50 T6 (A5:6) 0,18kW (material) | 706.87 |
| CATHB0160 | VENTILADOR SERIE TRIFÁSICA HB 56 T6 (A2:9) 0,12kW (material) | 754.03 |
| CATHB0161 | VENTILADOR SERIE TRIFÁSICA HB 56 T6 (A2:9) 0,18kW (material) | 767.44 |
| CATHB0162 | VENTILADOR SERIE TRIFÁSICA HB 56 T6 (A2:9) 0,25kW (material) | 772.85 |
| CATHB0163 | VENTILADOR SERIE TRIFÁSICA HB 56 T6 (A2:9) 0,37kW (material) | 786.16 |
| CATHB0164 | VENTILADOR SERIE TRIFÁSICA HB 56 T6 (A2:9) 0,55kW (material) | 775.23 |
| CATHB0165 | VENTILADOR SERIE TRIFÁSICA HB 56 T6 (A2:6) 0,12kW (material) | 729.26 |
| CATHB0166 | VENTILADOR SERIE TRIFÁSICA HB 56 T6 (A2:6) 0,18kW (material) | 742.67 |
| CATHB0167 | VENTILADOR SERIE TRIFÁSICA HB 56 T6 (A2:6) 0,25kW (material) | 748.08 |
| CATHB0168 | VENTILADOR SERIE TRIFÁSICA HB 56 T6 (A2:6) 0,37kW (material) | 761.39 |
| CATHB0169 | VENTILADOR SERIE TRIFÁSICA HB 56 T6 (A2:6) 0,55kW (material) | 750.35 |
| CATHB0170 | VENTILADOR SERIE TRIFÁSICA HB 56 T6 (A5:6) 0,12kW (material) | 739.97 |
| CATHB0171 | VENTILADOR SERIE TRIFÁSICA HB 56 T6 (A5:6) 0,18kW (material) | 753.38 |
| CATHB0172 | VENTILADOR SERIE TRIFÁSICA HB 56 T6 (A5:6) 0,25kW (material) | 758.68 |
| CATHB0173 | VENTILADOR SERIE TRIFÁSICA HB 56 T6 (A5:6) 0,37kW (material) | 772.09 |
| CATHB0174 | VENTILADOR SERIE TRIFÁSICA HB 56 T6 (A5:6) 0,55kW (material) | 761.06 |
| CATHB0175 | VENTILADOR SERIE TRIFÁSICA HB 63 T6 (A2:9) 0,18kW (material) | 839.91 |
| CATHB0176 | VENTILADOR SERIE TRIFÁSICA HB 63 T6 (A2:9) 0,25kW (material) | 845.32 |
| CATHB0177 | VENTILADOR SERIE TRIFÁSICA HB 63 T6 (A2:9) 0,37kW (material) | 858.74 |
| CATHB0178 | VENTILADOR SERIE TRIFÁSICA HB 63 T6 (A2:9) 0,55kW (material) | 847.7 |
| CATHB0179 | VENTILADOR SERIE TRIFÁSICA HB 63 T6 (A2:9) 0,75kW (material) | 871.28 |
| CATHB0180 | VENTILADOR SERIE TRIFÁSICA HB 63 T6 (A2:6) 0,18kW (material) | 815.14 |
| CATHB0181 | VENTILADOR SERIE TRIFÁSICA HB 63 T6 (A2:6) 0,25kW (material) | 820.55 |
| CATHB0182 | VENTILADOR SERIE TRIFÁSICA HB 63 T6 (A2:6) 0,37kW (material) | 833.97 |
| CATHB0183 | VENTILADOR SERIE TRIFÁSICA HB 63 T6 (A2:6) 0,55kW (material) | 822.93 |
| CATHB0184 | VENTILADOR SERIE TRIFÁSICA HB 63 T6 (A2:6) 0,75kW (material) | 846.51 |
| CATHB0185 | VENTILADOR SERIE TRIFÁSICA HB 63 T6 (A5:6) 0,18kW (material) | 825.85 |
| CATHB0186 | VENTILADOR SERIE TRIFÁSICA HB 63 T6 (A5:6) 0,25kW (material) | 831.26 |
| CATHB0187 | VENTILADOR SERIE TRIFÁSICA HB 63 T6 (A5:6) 0,37kW (material) | 844.57 |
| CATHB0188 | VENTILADOR SERIE TRIFÁSICA HB 63 T6 (A5:6) 0,55kW (material) | 833.53 |
| CATHB0189 | VENTILADOR SERIE TRIFÁSICA HB 63 T6 (A5:6) 0,75kW (material) | 857.22 |
| CATHB0190 | VENTILADOR SERIE TRIFÁSICA HB 71 T6 (A2:9) 0,25kW (material) | 918.44 |
| CATHB0191 | VENTILADOR SERIE TRIFÁSICA HB 71 T6 (A2:9) 0,37kW (material) | 931.86 |
| CATHB0192 | VENTILADOR SERIE TRIFÁSICA HB 71 T6 (A2:9) 0,55kW (material) | 920.82 |
| CATHB0193 | VENTILADOR SERIE TRIFÁSICA HB 71 T6 (A2:9) 0,75kW (material) | 944.4 |
| CATHB0194 | VENTILADOR SERIE TRIFÁSICA HB 71 T6 (A2:9) 1,1kW (material) | 991.67 |
| CATHB0195 | VENTILADOR SERIE TRIFÁSICA HB 71 T6 (A2:6) 0,25kW (material) | 893.67 |
| CATHB0196 | VENTILADOR SERIE TRIFÁSICA HB 71 T6 (A2:6) 0,37kW (material) | 907.09 |
| CATHB0197 | VENTILADOR SERIE TRIFÁSICA HB 71 T6 (A2:6) 0,55kW (material) | 896.05 |
| CATHB0198 | VENTILADOR SERIE TRIFÁSICA HB 71 T6 (A2:6) 0,75kW (material) | 919.63 |
| CATHB0199 | VENTILADOR SERIE TRIFÁSICA HB 71 T6 (A2:6) 1,1kW (material) | 966.9 |
| CATHB0200 | VENTILADOR SERIE TRIFÁSICA HB 71 T6 (A5:6) 0,25kW (material) | 904.38 |
| CATHB0201 | VENTILADOR SERIE TRIFÁSICA HB 71 T6 (A5:6) 0,37kW (material) | 917.69 |
| CATHB0202 | VENTILADOR SERIE TRIFÁSICA HB 71 T6 (A5:6) 0,55kW (material) | 906.65 |
| CATHB0203 | VENTILADOR SERIE TRIFÁSICA HB 71 T6 (A5:6) 0,75kW (material) | 930.34 |
| CATHB0204 | VENTILADOR SERIE TRIFÁSICA HB 71 T6 (A5:6) 1,1kW (material) | 977.5 |
| CATHB0205 | VENTILADOR SERIE TRIFÁSICA HB 80 T6 (A2:9) 0,37kW (material) | 1033.21 |
| CATHB0206 | VENTILADOR SERIE TRIFÁSICA HB 80 T6 (A2:9) 0,55kW (material) | 1022.18 |
| CATHB0207 | VENTILADOR SERIE TRIFÁSICA HB 80 T6 (A2:9) 0,75kW (material) | 1045.86 |
| CATHB0208 | VENTILADOR SERIE TRIFÁSICA HB 80 T6 (A2:9) 1,1kW (material) | 1093.02 |
| CATHB0209 | VENTILADOR SERIE TRIFÁSICA HB 80 T6 (A2:9) 1,5kW (material) | 1174.47 |
| CATHB0210 | VENTILADOR SERIE TRIFÁSICA HB 80 T6 (A2:9) 2,2kW (material) | 1307.95 |
| CATHB0211 | VENTILADOR SERIE TRIFÁSICA HB 80 T6 (A2:6) 0,37kW (material) | 1008.44 |
| CATHB0212 | VENTILADOR SERIE TRIFÁSICA HB 80 T6 (A2:6) 0,55kW (material) | 997.4 |
| CATHB0213 | VENTILADOR SERIE TRIFÁSICA HB 80 T6 (A2:6) 0,75kW (material) | 1021.09 |
| CATHB0214 | VENTILADOR SERIE TRIFÁSICA HB 80 T6 (A2:6) 1,1kW (material) | 1068.25 |
| CATHB0215 | VENTILADOR SERIE TRIFÁSICA HB 80 T6 (A2:6) 1,5kW (material) | 1149.7 |
| CATHB0216 | VENTILADOR SERIE TRIFÁSICA HB 80 T6 (A2:6) 2,2kW (material) | 1283.18 |
| CATHB0217 | VENTILADOR SERIE TRIFÁSICA HB 80 T6 (A5:6) 0,37kW (material) | 1019.15 |
| CATHB0218 | VENTILADOR SERIE TRIFÁSICA HB 80 T6 (A5:6) 0,55kW (material) | 1008.11 |
| CATHB0219 | VENTILADOR SERIE TRIFÁSICA HB 80 T6 (A5:6) 0,75kW (material) | 1031.69 |
| CATHB0220 | VENTILADOR SERIE TRIFÁSICA HB 80 T6 (A5:6) 1,1kW (material) | 1078.96 |
| CATHB0221 | VENTILADOR SERIE TRIFÁSICA HB 80 T6 (A5:6) 1,5kW (material) | 1160.41 |
| CATHB0222 | VENTILADOR SERIE TRIFÁSICA HB 80 T6 (A5:6) 2,2kW (material) | 1293.89 |
| CATHB0223 | VENTILADOR SERIE TRIFÁSICA HB 90 T6 (A6:6) 0,75kW (material) | 1775.77 |
| CATHB0224 | VENTILADOR SERIE TRIFÁSICA HB 90 T6 (A6:6) 1,1kW (material) | 1823.04 |
| CATHB0225 | VENTILADOR SERIE TRIFÁSICA HB 90 T6 (A6:6) 1,5kW (material) | 1904.49 |
| CATHB0226 | VENTILADOR SERIE TRIFÁSICA HB 90 T6 (A6:6) 2,2kW (material) | 2037.97 |
| CATHB0227 | VENTILADOR SERIE TRIFÁSICA HB 90 T6 (A6:6) 3kW (material) | 2270.96 |
| CATHB0228 | VENTILADOR SERIE TRIFÁSICA HB 90 T6 (A6:6) 4kW (material) | 2386.26 |
| CATHB0229 | VENTILADOR SERIE TRIFÁSICA HB 90 T6 (A6:3) 0,75kW (material) | 1646.4 |
| CATHB0230 | VENTILADOR SERIE TRIFÁSICA HB 90 T6 (A6:3) 1,1kW (material) | 1693.57 |
| CATHB0231 | VENTILADOR SERIE TRIFÁSICA HB 90 T6 (A6:3) 1,5kW (material) | 1775.02 |
| CATHB0232 | VENTILADOR SERIE TRIFÁSICA HB 90 T6 (A6:3) 2,2kW (material) | 1908.49 |
| CATHB0233 | VENTILADOR SERIE TRIFÁSICA HB 90 T6 (A6:3) 3kW (material) | 2141.59 |
| CATHB0234 | VENTILADOR SERIE TRIFÁSICA HB 90 T6 (A6:3) 4kW (material) | 2256.9 |
| CATHB0235 | VENTILADOR SERIE TRIFÁSICA HB 100 T6 (A6:6) 1,1kW (material) | 2048.57 |
| CATHB0236 | VENTILADOR SERIE TRIFÁSICA HB 100 T6 (A6:6) 1,5kW (material) | 2130.02 |
| CATHB0237 | VENTILADOR SERIE TRIFÁSICA HB 100 T6 (A6:6) 2,2kW (material) | 2263.5 |
| CATHB0238 | VENTILADOR SERIE TRIFÁSICA HB 100 T6 (A6:6) 3kW (material) | 2496.49 |
| CATHB0239 | VENTILADOR SERIE TRIFÁSICA HB 100 T6 (A6:6) 4kW (material) | 2611.79 |
| CATHB0240 | VENTILADOR SERIE TRIFÁSICA HB 100 T6 (A6:6) 5,5kW (material) | 2774.8 |
| CATHB0241 | VENTILADOR SERIE TRIFÁSICA HB 100 T6 (A6:6) 7,5kW (material) | 3000.33 |
| CATHB0242 | VENTILADOR SERIE TRIFÁSICA HB 100 T6 (A6:3) 1,1kW (material) | 1919.09 |
| CATHB0243 | VENTILADOR SERIE TRIFÁSICA HB 100 T6 (A6:3) 1,5kW (material) | 2000.54 |
| CATHB0244 | VENTILADOR SERIE TRIFÁSICA HB 100 T6 (A6:3) 2,2kW (material) | 2134.02 |
| CATHB0245 | VENTILADOR SERIE TRIFÁSICA HB 100 T6 (A6:3) 3kW (material) | 2367.12 |
| CATHB0246 | VENTILADOR SERIE TRIFÁSICA HB 100 T6 (A6:3) 4kW (material) | 2482.43 |
| CATHB0247 | VENTILADOR SERIE TRIFÁSICA HB 100 T6 (A6:3) 5,5kW (material) | 2645.43 |
| CATHB0248 | VENTILADOR SERIE TRIFÁSICA HB 100 T6 (A6:3) 7,5kW (material) | 2870.85 |
| CATHB0249 | VENTILADOR SERIE TRIFÁSICA HB 112 T6 (A6:6) 1,5kW (material) | 2905.79 |
| CATHB0250 | VENTILADOR SERIE TRIFÁSICA HB 112 T6 (A6:6) 2,2kW (material) | 3039.27 |
| CATHB0251 | VENTILADOR SERIE TRIFÁSICA HB 112 T6 (A6:6) 3kW (material) | 3272.37 |
| CATHB0252 | VENTILADOR SERIE TRIFÁSICA HB 112 T6 (A6:6) 4kW (material) | 3387.67 |
| CATHB0253 | VENTILADOR SERIE TRIFÁSICA HB 112 T6 (A6:6) 5,5kW (material) | 3550.68 |
| CATHB0254 | VENTILADOR SERIE TRIFÁSICA HB 112 T6 (A6:6) 7,5kW (material) | 3776.1 |
| CATHB0255 | VENTILADOR SERIE TRIFÁSICA HB 112 T6 (A6:6) 11kW (material) | 4112.28 |
| CATHB0256 | VENTILADOR SERIE TRIFÁSICA HB 112 T6 (A6:3) 1,5kW (material) | 2776.31 |
| CATHB0257 | VENTILADOR SERIE TRIFÁSICA HB 112 T6 (A6:3) 2,2kW (material) | 2909.79 |
| CATHB0258 | VENTILADOR SERIE TRIFÁSICA HB 112 T6 (A6:3) 3kW (material) | 3142.89 |
| CATHB0259 | VENTILADOR SERIE TRIFÁSICA HB 112 T6 (A6:3) 4kW (material) | 3258.2 |
| CATHB0260 | VENTILADOR SERIE TRIFÁSICA HB 112 T6 (A6:3) 5,5kW (material) | 3421.2 |
| CATHB0261 | VENTILADOR SERIE TRIFÁSICA HB 112 T6 (A6:3) 7,5kW (material) | 3646.62 |
| CATHB0262 | VENTILADOR SERIE TRIFÁSICA HB 112 T6 (A6:3) 11kW (material) | 3982.8 |
| CATHB0263 | VENTILADOR SERIE TRIFÁSICA HB 125 T6 (A7:8) 3kW (material) | 3831.8 |
| CATHB0264 | VENTILADOR SERIE TRIFÁSICA HB 125 T6 (A7:8) 4kW (material) | 3947.11 |
| CATHB0265 | VENTILADOR SERIE TRIFÁSICA HB 125 T6 (A7:8) 5,5kW (material) | 4110.12 |
| CATHB0266 | VENTILADOR SERIE TRIFÁSICA HB 125 T6 (A7:8) 7,5kW (material) | 4335.54 |
| CATHB0267 | VENTILADOR SERIE TRIFÁSICA HB 125 T6 (A7:8) 11kW (material) | 4671.72 |
| CATHB0268 | VENTILADOR SERIE TRIFÁSICA HB 125 T6 (A7:8) 15kW (material) | 5181.62 |
| CATHB0269 | VENTILADOR SERIE TRIFÁSICA HB 125 T6 (A7:4) 2,2kW (material) | 3354.68 |
| CATHB0270 | VENTILADOR SERIE TRIFÁSICA HB 125 T6 (A7:4) 3kW (material) | 3587.78 |
| CATHB0271 | VENTILADOR SERIE TRIFÁSICA HB 125 T6 (A7:4) 4kW (material) | 3703.09 |
| CATHB0272 | VENTILADOR SERIE TRIFÁSICA HB 125 T6 (A7:4) 5,5kW (material) | 3866.09 |
| CATHB0273 | VENTILADOR SERIE TRIFÁSICA HB 125 T6 (A7:4) 7,5kW (material) | 4091.51 |
| CATHB0274 | VENTILADOR SERIE TRIFÁSICA HB 125 T6 (A7:4) 11kW (material) | 4427.69 |
| CATHB0275 | VENTILADOR SERIE TRIFÁSICA HB 125 T6 (A7:4) 15kW (material) | 4937.48 |
| CAMHBA0001 | VENTILADOR SERIE MONOFÁSICA HBA 35 M2 (A0:6) 0,55kW (material) | 493.89 |
| CAMHBA0002 | VENTILADOR SERIE MONOFÁSICA HBA 35 M2 (A0:6) 0,75kW (material) | 560.63 |
| CAMHBA0003 | VENTILADOR SERIE MONOFÁSICA HBA 35 M2 (A0:6) 1,1kW (material) | 594.38 |
| CAMHBA0004 | VENTILADOR SERIE MONOFÁSICA HBA 35 M4 (A0:6) 0,12kW (material) | 387.67 |
| CAMHBA0005 | VENTILADOR SERIE MONOFÁSICA HBA 40 M4 (A0:6) 0,18kW (material) | 422.72 |
| CAMHBA0006 | VENTILADOR SERIE MONOFÁSICA HBA 40 M4 (A0:6) 0,25kW (material) | 445.97 |
| CAMHBA0007 | VENTILADOR SERIE MONOFÁSICA HBA 45 M4 (A0:6) 0,25kW (material) | 486.43 |
| CAMHBA0008 | VENTILADOR SERIE MONOFÁSICA HBA 45 M4 (A5:6) 0,18kW (material) | 598.05 |
| CAMHBA0009 | VENTILADOR SERIE MONOFÁSICA HBA 45 M4 (A5:6) 0,25kW (material) | 621.31 |
| CAMHBA0010 | VENTILADOR SERIE MONOFÁSICA HBA 45 M4 (A5:6) 0,37kW (material) | 640.35 |
| CAMHBA0011 | VENTILADOR SERIE MONOFÁSICA HBA 45 M4 (A5:6) 0,55kW (material) | 689.89 |
| CAMHBA0012 | VENTILADOR SERIE MONOFÁSICA HBA 50 M4 (A0:6) 0,37kW (material) | 584.42 |
| CAMHBA0013 | VENTILADOR SERIE MONOFÁSICA HBA 50 M4 (A5:6) 0,25kW (material) | 700.38 |
| CAMHBA0014 | VENTILADOR SERIE MONOFÁSICA HBA 50 M4 (A5:6) 0,37kW (material) | 719.31 |
| CAMHBA0015 | VENTILADOR SERIE MONOFÁSICA HBA 50 M4 (A5:6) 0,55kW (material) | 768.85 |
| CAMHBA0016 | VENTILADOR SERIE MONOFÁSICA HBA 50 M4 (A5:6) 0,75kW (material) | 796.76 |
| CAMHBA0017 | VENTILADOR SERIE MONOFÁSICA HBA 56 M4 (A2:9) 0,37kW (material) | 808.98 |
| CAMHBA0018 | VENTILADOR SERIE MONOFÁSICA HBA 56 M4 (A2:9) 0,55kW (material) | 858.52 |
| CAMHBA0019 | VENTILADOR SERIE MONOFÁSICA HBA 56 M4 (A2:9) 0,75kW (material) | 886.32 |
| CAMHBA0020 | VENTILADOR SERIE MONOFÁSICA HBA 56 M4 (A2:6) 0,37kW (material) | 738.67 |
| CAMHBA0021 | VENTILADOR SERIE MONOFÁSICA HBA 56 M4 (A2:6) 0,55kW (material) | 788.21 |
| CAMHBA0022 | VENTILADOR SERIE MONOFÁSICA HBA 56 M4 (A2:6) 0,75kW (material) | 816.12 |
| CAMHBA0023 | VENTILADOR SERIE MONOFÁSICA HBA 56 M4 (A5:6) 0,37kW (material) | 765.82 |
| CAMHBA0024 | VENTILADOR SERIE MONOFÁSICA HBA 56 M4 (A5:6) 0,55kW (material) | 815.36 |
| CAMHBA0025 | VENTILADOR SERIE MONOFÁSICA HBA 56 M4 (A5:6) 0,75kW (material) | 843.27 |
| CAMHBA0026 | VENTILADOR SERIE MONOFÁSICA HBA 63 M4 (A2:9) 0,37kW (material) | 881.45 |
| CAMHBA0027 | VENTILADOR SERIE MONOFÁSICA HBA 63 M4 (A2:9) 0,55kW (material) | 930.99 |
| CAMHBA0028 | VENTILADOR SERIE MONOFÁSICA HBA 63 M4 (A2:9) 0,75kW (material) | 958.79 |
| CAMHBA0029 | VENTILADOR SERIE MONOFÁSICA HBA 63 M4 (A2:6) 0,37kW (material) | 811.14 |
| CAMHBA0030 | VENTILADOR SERIE MONOFÁSICA HBA 63 M4 (A2:6) 0,55kW (material) | 860.68 |
| CAMHBA0031 | VENTILADOR SERIE MONOFÁSICA HBA 63 M4 (A2:6) 0,75kW (material) | 888.59 |
| CAMHBA0032 | VENTILADOR SERIE MONOFÁSICA HBA 63 M4 (A5:6) 0,37kW (material) | 838.29 |
| CAMHBA0033 | VENTILADOR SERIE MONOFÁSICA HBA 63 M4 (A5:6) 0,55kW (material) | 887.94 |
| CAMHBA0034 | VENTILADOR SERIE MONOFÁSICA HBA 63 M4 (A5:6) 0,75kW (material) | 915.74 |
| CAMHBA0035 | VENTILADOR SERIE MONOFÁSICA HBA 71 M4 (A2:9) 0,75kW (material) | 1032.02 |
| CAMHBA0036 | VENTILADOR SERIE MONOFÁSICA HBA 71 M4 (A2:6) 0,75kW (material) | 961.71 |
| CAMHBA0037 | VENTILADOR SERIE MONOFÁSICA HBA 71 M4 (A5:6) 0,75kW (material) | 988.86 |
| CAMHBA0038 | VENTILADOR SERIE MONOFÁSICA HBA 56 M6 (A2:9) 0,12kW (material) | 768.09 |
| CAMHBA0039 | VENTILADOR SERIE MONOFÁSICA HBA 56 M6 (A2:9) 0,18kW (material) | 798.27 |
| CAMHBA0040 | VENTILADOR SERIE MONOFÁSICA HBA 56 M6 (A2:9) 0,25kW (material) | 811.9 |
| CAMHBA0041 | VENTILADOR SERIE MONOFÁSICA HBA 56 M6 (A2:9) 0,37kW (material) | 880.15 |
| CAMHBA0042 | VENTILADOR SERIE MONOFÁSICA HBA 56 M6 (A2:6) 0,12kW (material) | 697.89 |
| CAMHBA0043 | VENTILADOR SERIE MONOFÁSICA HBA 56 M6 (A2:6) 0,18kW (material) | 728.07 |
| CAMHBA0044 | VENTILADOR SERIE MONOFÁSICA HBA 56 M6 (A2:6) 0,25kW (material) | 741.59 |
| CAMHBA0045 | VENTILADOR SERIE MONOFÁSICA HBA 56 M6 (A5:6) 0,12kW (material) | 725.04 |
| CAMHBA0046 | VENTILADOR SERIE MONOFÁSICA HBA 56 M6 (A5:6) 0,18kW (material) | 755.22 |
| CAMHBA0047 | VENTILADOR SERIE MONOFÁSICA HBA 56 M6 (A5:6) 0,25kW (material) | 768.85 |
| CAMHBA0048 | VENTILADOR SERIE MONOFÁSICA HBA 63 M6 (A2:9) 0,12kW (material) | 840.56 |
| CAMHBA0049 | VENTILADOR SERIE MONOFÁSICA HBA 63 M6 (A2:9) 0,18kW (material) | 870.85 |
| CAMHBA0050 | VENTILADOR SERIE MONOFÁSICA HBA 63 M6 (A2:9) 0,25kW (material) | 884.37 |
| CAMHBA0051 | VENTILADOR SERIE MONOFÁSICA HBA 63 M6 (A2:6) 0,12kW (material) | 770.36 |
| CAMHBA0052 | VENTILADOR SERIE MONOFÁSICA HBA 63 M6 (A2:6) 0,18kW (material) | 800.54 |
| CAMHBA0053 | VENTILADOR SERIE MONOFÁSICA HBA 63 M6 (A2:6) 0,25kW (material) | 814.17 |
| CAMHBA0054 | VENTILADOR SERIE MONOFÁSICA HBA 63 M6 (A2:6) 0,37kW (material) | 882.32 |
| CAMHBA0055 | VENTILADOR SERIE MONOFÁSICA HBA 63 M6 (A5:6) 0,12kW (material) | 797.51 |
| CAMHBA0056 | VENTILADOR SERIE MONOFÁSICA HBA 63 M6 (A5:6) 0,18kW (material) | 827.69 |
| CAMHBA0057 | VENTILADOR SERIE MONOFÁSICA HBA 63 M6 (A5:6) 0,25kW (material) | 841.32 |
| CAMHBA0058 | VENTILADOR SERIE MONOFÁSICA HBA 63 M6 (A5:6) 0,37kW (material) | 909.57 |
| CAMHBA0059 | VENTILADOR SERIE MONOFÁSICA HBA 71 M6 (A2:9) 0,12kW (material) | 913.79 |
| CAMHBA0060 | VENTILADOR SERIE MONOFÁSICA HBA 71 M6 (A2:9) 0,18kW (material) | 943.97 |
| CAMHBA0061 | VENTILADOR SERIE MONOFÁSICA HBA 71 M6 (A2:9) 0,25kW (material) | 957.49 |
| CAMHBA0062 | VENTILADOR SERIE MONOFÁSICA HBA 71 M6 (A2:9) 0,37kW (material) | 1025.74 |
| CAMHBA0063 | VENTILADOR SERIE MONOFÁSICA HBA 71 M6 (A2:6) 0,12kW (material) | 843.48 |
| CAMHBA0064 | VENTILADOR SERIE MONOFÁSICA HBA 71 M6 (A2:6) 0,18kW (material) | 873.66 |
| CAMHBA0065 | VENTILADOR SERIE MONOFÁSICA HBA 71 M6 (A2:6) 0,25kW (material) | 887.29 |
| CAMHBA0066 | VENTILADOR SERIE MONOFÁSICA HBA 71 M6 (A2:6) 0,37kW (material) | 955.54 |
| CAMHBA0067 | VENTILADOR SERIE MONOFÁSICA HBA 71 M6 (A5:6) 0,12kW (material) | 870.63 |
| CAMHBA0068 | VENTILADOR SERIE MONOFÁSICA HBA 71 M6 (A5:6) 0,18kW (material) | 900.92 |
| CAMHBA0069 | VENTILADOR SERIE MONOFÁSICA HBA 71 M6 (A5:6) 0,25kW (material) | 914.44 |
| CAMHBA0070 | VENTILADOR SERIE MONOFÁSICA HBA 71 M6 (A5:6) 0,37kW (material) | 982.69 |
| CATHBA0001 | VENTILADOR SERIE TRIFÁSICA HBA 35 T2 (A0:6) 0,55kW (material) | 541.92 |
| CATHBA0002 | VENTILADOR SERIE TRIFÁSICA HBA 35 T2 (A0:6) 0,75kW (material) | 539.97 |
| CATHBA0003 | VENTILADOR SERIE TRIFÁSICA HBA 35 T2 (A0:6) 1,1kW (material) | 557.92 |
| CATHBA0004 | VENTILADOR SERIE TRIFÁSICA HBA 40 T2 (A0:6) 0,75kW (material) | 576.42 |
| CATHBA0005 | VENTILADOR SERIE TRIFÁSICA HBA 40 T2 (A0:6) 1,1kW (material) | 594.38 |
| CATHBA0006 | VENTILADOR SERIE TRIFÁSICA HBA 45 T2 (A0:6) 1,5kW (material) | 709.68 |
| CATHBA0007 | VENTILADOR SERIE TRIFÁSICA HBA 45 T2 (A0:6) 2,2kW (material) | 749.7 |
| CATHBA0008 | VENTILADOR SERIE TRIFÁSICA HBA 35 T4 (A0:6) 0,12kW (material) | 452.57 |
| CATHBA0009 | VENTILADOR SERIE TRIFÁSICA HBA 40 T4 (A0:6) 0,18kW (material) | 485.67 |
| CATHBA0010 | VENTILADOR SERIE TRIFÁSICA HBA 45 T4 (A0:6) 0,25kW (material) | 554.14 |
| CATHBA0011 | VENTILADOR SERIE TRIFÁSICA HBA 45 T4 (A5:6) 0,18kW (material) | 661.01 |
| CATHBA0012 | VENTILADOR SERIE TRIFÁSICA HBA 45 T4 (A5:6) 0,25kW (material) | 689.13 |
| CATHBA0013 | VENTILADOR SERIE TRIFÁSICA HBA 45 T4 (A5:6) 0,37kW (material) | 694.21 |
| CATHBA0014 | VENTILADOR SERIE TRIFÁSICA HBA 45 T4 (A5:6) 0,55kW (material) | 710.55 |
| CATHBA0015 | VENTILADOR SERIE TRIFÁSICA HBA 50 T4 (A0:6) 0,37kW (material) | 638.29 |
| CATHBA0016 | VENTILADOR SERIE TRIFÁSICA HBA 50 T4 (A5:6) 0,25kW (material) | 768.09 |
| CATHBA0017 | VENTILADOR SERIE TRIFÁSICA HBA 50 T4 (A5:6) 0,37kW (material) | 773.18 |
| CATHBA0018 | VENTILADOR SERIE TRIFÁSICA HBA 50 T4 (A5:6) 0,55kW (material) | 789.51 |
| CATHBA0019 | VENTILADOR SERIE TRIFÁSICA HBA 50 T4 (A5:6) 0,75kW (material) | 794.16 |
| CATHBA0020 | VENTILADOR SERIE TRIFÁSICA HBA 56 T4 (A2:9) 0,37kW (material) | 862.85 |
| CATHBA0021 | VENTILADOR SERIE TRIFÁSICA HBA 56 T4 (A2:9) 0,55kW (material) | 879.07 |
| CATHBA0022 | VENTILADOR SERIE TRIFÁSICA HBA 56 T4 (A2:9) 0,75kW (material) | 883.72 |
| CATHBA0023 | VENTILADOR SERIE TRIFÁSICA HBA 56 T4 (A2:9) 1,1kW (material) | 924.39 |
| CATHBA0024 | VENTILADOR SERIE TRIFÁSICA HBA 56 T4 (A2:9) 1,5kW (material) | 966.79 |
| CATHBA0025 | VENTILADOR SERIE TRIFÁSICA HBA 56 T4 (A2:9) 2,2kW (material) | 1057.87 |
| CATHBA0026 | VENTILADOR SERIE TRIFÁSICA HBA 56 T4 (A2:6) 0,37kW (material) | 792.54 |
| CATHBA0027 | VENTILADOR SERIE TRIFÁSICA HBA 56 T4 (A2:6) 0,55kW (material) | 808.87 |
| CATHBA0028 | VENTILADOR SERIE TRIFÁSICA HBA 56 T4 (A2:6) 0,75kW (material) | 813.41 |
| CATHBA0029 | VENTILADOR SERIE TRIFÁSICA HBA 56 T4 (A2:6) 1,1kW (material) | 854.19 |
| CATHBA0030 | VENTILADOR SERIE TRIFÁSICA HBA 56 T4 (A2:6) 1,5kW (material) | 896.49 |
| CATHBA0031 | VENTILADOR SERIE TRIFÁSICA HBA 56 T4 (A2:6) 2,2kW (material) | 987.67 |
| CATHBA0032 | VENTILADOR SERIE TRIFÁSICA HBA 56 T4 (A5:6) 0,37kW (material) | 819.69 |
| CATHBA0033 | VENTILADOR SERIE TRIFÁSICA HBA 56 T4 (A5:6) 0,55kW (material) | 836.02 |
| CATHBA0034 | VENTILADOR SERIE TRIFÁSICA HBA 56 T4 (A5:6) 0,75kW (material) | 840.67 |
| CATHBA0035 | VENTILADOR SERIE TRIFÁSICA HBA 56 T4 (A5:6) 1,1kW (material) | 881.34 |
| CATHBA0036 | VENTILADOR SERIE TRIFÁSICA HBA 56 T4 (A5:6) 1,5kW (material) | 923.64 |
| CATHBA0037 | VENTILADOR SERIE TRIFÁSICA HBA 56 T4 (A5:6) 2,2kW (material) | 1014.82 |
| CATHBA0038 | VENTILADOR SERIE TRIFÁSICA HBA 63 T4 (A2:9) 0,37kW (material) | 935.32 |
| CATHBA0039 | VENTILADOR SERIE TRIFÁSICA HBA 63 T4 (A2:9) 0,55kW (material) | 951.65 |
| CATHBA0040 | VENTILADOR SERIE TRIFÁSICA HBA 63 T4 (A2:9) 0,75kW (material) | 956.19 |
| CATHBA0041 | VENTILADOR SERIE TRIFÁSICA HBA 63 T4 (A2:9) 1,1kW (material) | 996.97 |
| CATHBA0042 | VENTILADOR SERIE TRIFÁSICA HBA 63 T4 (A2:9) 1,5kW (material) | 1039.27 |
| CATHBA0043 | VENTILADOR SERIE TRIFÁSICA HBA 63 T4 (A2:9) 2,2kW (material) | 1130.45 |
| CATHBA0044 | VENTILADOR SERIE TRIFÁSICA HBA 63 T4 (A2:9) 3kW (material) | 1212.22 |
| CATHBA0045 | VENTILADOR SERIE TRIFÁSICA HBA 63 T4 (A2:6) 0,37kW (material) | 865.01 |
| CATHBA0046 | VENTILADOR SERIE TRIFÁSICA HBA 63 T4 (A2:6) 0,55kW (material) | 881.34 |
| CATHBA0047 | VENTILADOR SERIE TRIFÁSICA HBA 63 T4 (A2:6) 0,75kW (material) | 885.99 |
| CATHBA0048 | VENTILADOR SERIE TRIFÁSICA HBA 63 T4 (A2:6) 1,1kW (material) | 926.66 |
| CATHBA0049 | VENTILADOR SERIE TRIFÁSICA HBA 63 T4 (A2:6) 1,5kW (material) | 968.96 |
| CATHBA0050 | VENTILADOR SERIE TRIFÁSICA HBA 63 T4 (A2:6) 2,2kW (material) | 1060.14 |
| CATHBA0051 | VENTILADOR SERIE TRIFÁSICA HBA 63 T4 (A2:6) 3kW (material) | 1141.92 |
| CATHBA0052 | VENTILADOR SERIE TRIFÁSICA HBA 63 T4 (A5:6) 0,37kW (material) | 892.27 |
| CATHBA0053 | VENTILADOR SERIE TRIFÁSICA HBA 63 T4 (A5:6) 0,55kW (material) | 908.49 |
| CATHBA0054 | VENTILADOR SERIE TRIFÁSICA HBA 63 T4 (A5:6) 0,75kW (material) | 913.14 |
| CATHBA0055 | VENTILADOR SERIE TRIFÁSICA HBA 63 T4 (A5:6) 1,1kW (material) | 953.81 |
| CATHBA0056 | VENTILADOR SERIE TRIFÁSICA HBA 63 T4 (A5:6) 1,5kW (material) | 996.22 |
| CATHBA0057 | VENTILADOR SERIE TRIFÁSICA HBA 63 T4 (A5:6) 2,2kW (material) | 1087.29 |
| CATHBA0058 | VENTILADOR SERIE TRIFÁSICA HBA 63 T4 (A5:6) 3kW (material) | 1169.07 |
| CATHBA0059 | VENTILADOR SERIE TRIFÁSICA HBA 71 T4 (A2:9) 0,75kW (material) | 1029.31 |
| CATHBA0060 | VENTILADOR SERIE TRIFÁSICA HBA 71 T4 (A2:9) 1,1kW (material) | 1070.09 |
| CATHBA0061 | VENTILADOR SERIE TRIFÁSICA HBA 71 T4 (A2:9) 1,5kW (material) | 1112.39 |
| CATHBA0062 | VENTILADOR SERIE TRIFÁSICA HBA 71 T4 (A2:9) 2,2kW (material) | 1203.57 |
| CATHBA0063 | VENTILADOR SERIE TRIFÁSICA HBA 71 T4 (A2:9) 3kW (material) | 1285.34 |
| CATHBA0064 | VENTILADOR SERIE TRIFÁSICA HBA 71 T4 (A2:9) 4kW (material) | 1406.17 |
| CATHBA0065 | VENTILADOR SERIE TRIFÁSICA HBA 71 T4 (A2:6) 0,75kW (material) | 959.11 |
| CATHBA0066 | VENTILADOR SERIE TRIFÁSICA HBA 71 T4 (A2:6) 1,1kW (material) | 999.78 |
| CATHBA0067 | VENTILADOR SERIE TRIFÁSICA HBA 71 T4 (A2:6) 1,5kW (material) | 1042.19 |
| CATHBA0068 | VENTILADOR SERIE TRIFÁSICA HBA 71 T4 (A2:6) 2,2kW (material) | 1133.26 |
| CATHBA0069 | VENTILADOR SERIE TRIFÁSICA HBA 71 T4 (A2:6) 3kW (material) | 1215.04 |
| CATHBA0070 | VENTILADOR SERIE TRIFÁSICA HBA 71 T4 (A2:6) 4kW (material) | 1335.97 |
| CATHBA0071 | VENTILADOR SERIE TRIFÁSICA HBA 71 T4 (A5:6) 0,75kW (material) | 986.26 |
| CATHBA0072 | VENTILADOR SERIE TRIFÁSICA HBA 71 T4 (A5:6) 1,1kW (material) | 1027.04 |
| CATHBA0073 | VENTILADOR SERIE TRIFÁSICA HBA 71 T4 (A5:6) 1,5kW (material) | 1069.34 |
| CATHBA0074 | VENTILADOR SERIE TRIFÁSICA HBA 71 T4 (A5:6) 2,2kW (material) | 1160.52 |
| CATHBA0075 | VENTILADOR SERIE TRIFÁSICA HBA 71 T4 (A5:6) 3kW (material) | 1242.29 |
| CATHBA0076 | VENTILADOR SERIE TRIFÁSICA HBA 71 T4 (A5:6) 4kW (material) | 1363.12 |
| CATHBA0077 | VENTILADOR SERIE TRIFÁSICA HBA 80 T4 (A2:9) 1,1kW (material) | 1171.45 |
| CATHBA0078 | VENTILADOR SERIE TRIFÁSICA HBA 80 T4 (A2:9) 1,5kW (material) | 1213.85 |
| CATHBA0079 | VENTILADOR SERIE TRIFÁSICA HBA 80 T4 (A2:9) 2,2kW (material) | 1304.92 |
| CATHBA0080 | VENTILADOR SERIE TRIFÁSICA HBA 80 T4 (A2:9) 3kW (material) | 1386.7 |
| CATHBA0081 | VENTILADOR SERIE TRIFÁSICA HBA 80 T4 (A2:9) 4kW (material) | 1507.63 |
| CATHBA0082 | VENTILADOR SERIE TRIFÁSICA HBA 80 T4 (A2:9) 5,5kW (material) | 1691.19 |
| CATHBA0083 | VENTILADOR SERIE TRIFÁSICA HBA 80 T4 (A2:9) 7,5kW (material) | 1848.57 |
| CATHBA0084 | VENTILADOR SERIE TRIFÁSICA HBA 80 T4 (A2:9) 9,2kW (material) | 2170.15 |
| CATHBA0085 | VENTILADOR SERIE TRIFÁSICA HBA 80 T4 (A2:6) 1,1kW (material) | 1101.24 |
| CATHBA0086 | VENTILADOR SERIE TRIFÁSICA HBA 80 T4 (A2:6) 1,5kW (material) | 1143.54 |
| CATHBA0087 | VENTILADOR SERIE TRIFÁSICA HBA 80 T4 (A2:6) 2,2kW (material) | 1234.72 |
| CATHBA0088 | VENTILADOR SERIE TRIFÁSICA HBA 80 T4 (A2:6) 3kW (material) | 1316.5 |
| CATHBA0089 | VENTILADOR SERIE TRIFÁSICA HBA 80 T4 (A2:6) 4kW (material) | 1437.32 |
| CATHBA0090 | VENTILADOR SERIE TRIFÁSICA HBA 80 T4 (A2:6) 5,5kW (material) | 1620.99 |
| CATHBA0091 | VENTILADOR SERIE TRIFÁSICA HBA 80 T4 (A2:6) 7,5kW (material) | 1778.26 |
| CATHBA0092 | VENTILADOR SERIE TRIFÁSICA HBA 80 T4 (A2:6) 9,2kW (material) | 2099.84 |
| CATHBA0093 | VENTILADOR SERIE TRIFÁSICA HBA 80 T4 (A5:6) 1,1kW (material) | 1128.39 |
| CATHBA0094 | VENTILADOR SERIE TRIFÁSICA HBA 80 T4 (A5:6) 1,5kW (material) | 1170.69 |
| CATHBA0095 | VENTILADOR SERIE TRIFÁSICA HBA 80 T4 (A5:6) 2,2kW (material) | 1261.87 |
| CATHBA0096 | VENTILADOR SERIE TRIFÁSICA HBA 80 T4 (A5:6) 3kW (material) | 1343.65 |
| CATHBA0097 | VENTILADOR SERIE TRIFÁSICA HBA 80 T4 (A5:6) 4kW (material) | 1464.58 |
| CATHBA0098 | VENTILADOR SERIE TRIFÁSICA HBA 90 T4 (A6:6) 3kW (material) | 2205.84 |
| CATHBA0099 | VENTILADOR SERIE TRIFÁSICA HBA 90 T4 (A6:6) 4kW (material) | 2326.67 |
| CATHBA0100 | VENTILADOR SERIE TRIFÁSICA HBA 90 T4 (A6:6) 5,5kW (material) | 2510.33 |
| CATHBA0101 | VENTILADOR SERIE TRIFÁSICA HBA 90 T4 (A6:6) 7,5kW (material) | 2667.61 |
| CATHBA0102 | VENTILADOR SERIE TRIFÁSICA HBA 90 T4 (A6:6) 9,2kW (material) | 2989.29 |
| CATHBA0103 | VENTILADOR SERIE TRIFÁSICA HBA 90 T4 (A6:6) 11kW (material) | 3164.31 |
| CATHBA0104 | VENTILADOR SERIE TRIFÁSICA HBA 90 T4 (A6:6) 15kW (material) | 3362.69 |
| CATHBA0105 | VENTILADOR SERIE TRIFÁSICA HBA 90 T4 (A6:3) 3kW (material) | 1972.85 |
| CATHBA0106 | VENTILADOR SERIE TRIFÁSICA HBA 90 T4 (A6:3) 4kW (material) | 2093.78 |
| CATHBA0107 | VENTILADOR SERIE TRIFÁSICA HBA 90 T4 (A6:3) 5,5kW (material) | 2277.34 |
| CATHBA0108 | VENTILADOR SERIE TRIFÁSICA HBA 90 T4 (A6:3) 7,5kW (material) | 2434.62 |
| CATHBA0109 | VENTILADOR SERIE TRIFÁSICA HBA 90 T4 (A6:3) 9,2kW (material) | 2756.3 |
| CATHBA0110 | VENTILADOR SERIE TRIFÁSICA HBA 90 T4 (A6:3) 11kW (material) | 2931.32 |
| CATHBA0111 | VENTILADOR SERIE TRIFÁSICA HBA 90 T4 (A6:3) 15kW (material) | 3129.69 |
| CATHBA0112 | VENTILADOR SERIE TRIFÁSICA HBA 100 T4 (A6:6) 5,5kW (material) | 2735.86 |
| CATHBA0113 | VENTILADOR SERIE TRIFÁSICA HBA 100 T4 (A6:6) 7,5kW (material) | 2893.13 |
| CATHBA0114 | VENTILADOR SERIE TRIFÁSICA HBA 100 T4 (A6:6) 9,2kW (material) | 3214.82 |
| CATHBA0115 | VENTILADOR SERIE TRIFÁSICA HBA 100 T4 (A6:6) 11kW (material) | 3389.84 |
| CATHBA0116 | VENTILADOR SERIE TRIFÁSICA HBA 100 T4 (A6:6) 15kW (material) | 3588.21 |
| CATHBA0117 | VENTILADOR SERIE TRIFÁSICA HBA 100 T4 (A6:6) 18,5kW (material) | 4027.15 |
| CATHBA0118 | VENTILADOR SERIE TRIFÁSICA HBA 100 T4 (A6:6) 22kW (material) | 4168.64 |
| CATHBA0119 | VENTILADOR SERIE TRIFÁSICA HBA 100 T4 (A6:3) 5,5kW (material) | 2502.87 |
| CATHBA0120 | VENTILADOR SERIE TRIFÁSICA HBA 100 T4 (A6:3) 7,5kW (material) | 2660.14 |
| CATHBA0121 | VENTILADOR SERIE TRIFÁSICA HBA 100 T4 (A6:3) 9,2kW (material) | 2981.83 |
| CATHBA0122 | VENTILADOR SERIE TRIFÁSICA HBA 100 T4 (A6:3) 11kW (material) | 3156.84 |
| CATHBA0123 | VENTILADOR SERIE TRIFÁSICA HBA 100 T4 (A6:3) 15kW (material) | 3355.22 |
| CATHBA0124 | VENTILADOR SERIE TRIFÁSICA HBA 100 T4 (A6:3) 18,5kW (material) | 3794.27 |
| CATHBA0125 | VENTILADOR SERIE TRIFÁSICA HBA 100 T4 (A6:3) 22kW (material) | 3935.64 |
| CATHBA0126 | VENTILADOR SERIE TRIFÁSICA HBA 112 T4 (A6:6) 5,5kW (material) | 3511.63 |
| CATHBA0127 | VENTILADOR SERIE TRIFÁSICA HBA 112 T4 (A6:6) 7,5kW (material) | 3668.91 |
| CATHBA0128 | VENTILADOR SERIE TRIFÁSICA HBA 112 T4 (A6:6) 9,2kW (material) | 3990.59 |
| CATHBA0129 | VENTILADOR SERIE TRIFÁSICA HBA 112 T4 (A6:6) 11kW (material) | 4165.61 |
| CATHBA0130 | VENTILADOR SERIE TRIFÁSICA HBA 112 T4 (A6:6) 15kW (material) | 4363.98 |
| CATHBA0131 | VENTILADOR SERIE TRIFÁSICA HBA 112 T4 (A6:6) 18,5kW (material) | 4803.03 |
| CATHBA0132 | VENTILADOR SERIE TRIFÁSICA HBA 112 T4 (A6:6) 22kW (material) | 4944.41 |
| CATHBA0133 | VENTILADOR SERIE TRIFÁSICA HBA 112 T4 (A6:6) 30kW (material) | 5723.96 |
| CATHBA0134 | VENTILADOR SERIE TRIFÁSICA HBA 112 T4 (A6:6) 37kW (material) | 6432.24 |
| CATHBA0135 | VENTILADOR SERIE TRIFÁSICA HBA 112 T4 (A6:3) 5,5kW (material) | 3278.64 |
| CATHBA0136 | VENTILADOR SERIE TRIFÁSICA HBA 112 T4 (A6:3) 7,5kW (material) | 3436.02 |
| CATHBA0137 | VENTILADOR SERIE TRIFÁSICA HBA 112 T4 (A6:3) 9,2kW (material) | 3757.6 |
| CATHBA0138 | VENTILADOR SERIE TRIFÁSICA HBA 112 T4 (A6:3) 11kW (material) | 3932.72 |
| CATHBA0139 | VENTILADOR SERIE TRIFÁSICA HBA 112 T4 (A6:3) 15kW (material) | 4130.99 |
| CATHBA0140 | VENTILADOR SERIE TRIFÁSICA HBA 112 T4 (A6:3) 18,5kW (material) | 4570.04 |
| CATHBA0141 | VENTILADOR SERIE TRIFÁSICA HBA 112 T4 (A6:3) 22kW (material) | 4711.42 |
| CATHBA0142 | VENTILADOR SERIE TRIFÁSICA HBA 112 T4 (A6:3) 30kW (material) | 5490.97 |
| CATHBA0143 | VENTILADOR SERIE TRIFÁSICA HBA 112 T4 (A6:3) 37kW (material) | 6199.25 |
| CATHBA0144 | VENTILADOR SERIE TRIFÁSICA HBA 125 T4 (A7:8) 11kW (material) | 4732.51 |
| CATHBA0145 | VENTILADOR SERIE TRIFÁSICA HBA 125 T4 (A7:8) 15kW (material) | 4930.89 |
| CATHBA0146 | VENTILADOR SERIE TRIFÁSICA HBA 125 T4 (A7:8) 18,5kW (material) | 5369.93 |
| CATHBA0147 | VENTILADOR SERIE TRIFÁSICA HBA 125 T4 (A7:8) 22kW (material) | 5511.31 |
| CATHBA0148 | VENTILADOR SERIE TRIFÁSICA HBA 125 T4 (A7:8) 30kW (material) | 6290.87 |
| CATHBA0149 | VENTILADOR SERIE TRIFÁSICA HBA 125 T4 (A7:8) 37kW (material) | 6999.14 |
| CATHBA0150 | VENTILADOR SERIE TRIFÁSICA HBA 125 T4 (A7:8) 45kW (material) | 7441.43 |
| CATHBA0151 | VENTILADOR SERIE TRIFÁSICA HBA 125 T4 (A7:4) 7,5kW (material) | 3925.26 |
| CATHBA0152 | VENTILADOR SERIE TRIFÁSICA HBA 125 T4 (A7:4) 9,2kW (material) | 4246.84 |
| CATHBA0153 | VENTILADOR SERIE TRIFÁSICA HBA 125 T4 (A7:4) 11kW (material) | 4421.96 |
| CATHBA0154 | VENTILADOR SERIE TRIFÁSICA HBA 125 T4 (A7:4) 15kW (material) | 4620.23 |
| CATHBA0155 | VENTILADOR SERIE TRIFÁSICA HBA 125 T4 (A7:4) 18,5kW (material) | 5059.28 |
| CATHBA0156 | VENTILADOR SERIE TRIFÁSICA HBA 125 T4 (A7:4) 22kW (material) | 5200.65 |
| CATHBA0157 | VENTILADOR SERIE TRIFÁSICA HBA 125 T4 (A7:4) 30kW (material) | 5980.32 |
| CATHBA0158 | VENTILADOR SERIE TRIFÁSICA HBA 125 T4 (A7:4) 37kW (material) | 6688.49 |
| CATHBA0159 | VENTILADOR SERIE TRIFÁSICA HBA 125 T4 (A7:4) 45kW (material) | 7130.78 |
| CATHBA0160 | VENTILADOR SERIE TRIFÁSICA HBA 35 T6 (A0:6) 0,12kW (material) | 518.55 |
| CATHBA0161 | VENTILADOR SERIE TRIFÁSICA HBA 40 T6 (A0:6) 0,12kW (material) | 546.57 |
| CATHBA0162 | VENTILADOR SERIE TRIFÁSICA HBA 45 T6 (A0:6) 0,12kW (material) | 586.91 |
| CATHBA0163 | VENTILADOR SERIE TRIFÁSICA HBA 45 T6 (A5:6) 0,12kW (material) | 721.9 |
| CATHBA0164 | VENTILADOR SERIE TRIFÁSICA HBA 50 T6 (A0:6) 0,12kW (material) | 665.98 |
| CATHBA0165 | VENTILADOR SERIE TRIFÁSICA HBA 50 T6 (A5:6) 0,12kW (material) | 800.97 |
| CATHBA0166 | VENTILADOR SERIE TRIFÁSICA HBA 50 T6 (A5:6) 0,18kW (material) | 814.28 |
| CATHBA0167 | VENTILADOR SERIE TRIFÁSICA HBA 56 T6 (A2:9) 0,12kW (material) | 890.54 |
| CATHBA0168 | VENTILADOR SERIE TRIFÁSICA HBA 56 T6 (A2:9) 0,18kW (material) | 903.95 |
| CATHBA0169 | VENTILADOR SERIE TRIFÁSICA HBA 56 T6 (A2:9) 0,25kW (material) | 909.25 |
| CATHBA0170 | VENTILADOR SERIE TRIFÁSICA HBA 56 T6 (A2:9) 0,37kW (material) | 922.66 |
| CATHBA0171 | VENTILADOR SERIE TRIFÁSICA HBA 56 T6 (A2:9) 0,55kW (material) | 911.63 |
| CATHBA0172 | VENTILADOR SERIE TRIFÁSICA HBA 56 T6 (A2:6) 0,12kW (material) | 820.23 |
| CATHBA0173 | VENTILADOR SERIE TRIFÁSICA HBA 56 T6 (A2:6) 0,18kW (material) | 833.64 |
| CATHBA0174 | VENTILADOR SERIE TRIFÁSICA HBA 56 T6 (A2:6) 0,25kW (material) | 839.05 |
| CATHBA0175 | VENTILADOR SERIE TRIFÁSICA HBA 56 T6 (A2:6) 0,37kW (material) | 852.35 |
| CATHBA0176 | VENTILADOR SERIE TRIFÁSICA HBA 56 T6 (A2:6) 0,55kW (material) | 841.32 |
| CATHBA0177 | VENTILADOR SERIE TRIFÁSICA HBA 56 T6 (A5:6) 0,12kW (material) | 847.49 |
| CATHBA0178 | VENTILADOR SERIE TRIFÁSICA HBA 56 T6 (A5:6) 0,18kW (material) | 860.79 |
| CATHBA0179 | VENTILADOR SERIE TRIFÁSICA HBA 56 T6 (A5:6) 0,25kW (material) | 866.2 |
| CATHBA0180 | VENTILADOR SERIE TRIFÁSICA HBA 56 T6 (A5:6) 0,37kW (material) | 879.61 |
| CATHBA0181 | VENTILADOR SERIE TRIFÁSICA HBA 56 T6 (A5:6) 0,55kW (material) | 868.58 |
| CATHBA0182 | VENTILADOR SERIE TRIFÁSICA HBA 63 T6 (A2:9) 0,18kW (material) | 976.42 |
| CATHBA0183 | VENTILADOR SERIE TRIFÁSICA HBA 63 T6 (A2:9) 0,25kW (material) | 981.72 |
| CATHBA0184 | VENTILADOR SERIE TRIFÁSICA HBA 63 T6 (A2:9) 0,37kW (material) | 995.13 |
| CATHBA0185 | VENTILADOR SERIE TRIFÁSICA HBA 63 T6 (A2:9) 0,55kW (material) | 984.1 |
| CATHBA0186 | VENTILADOR SERIE TRIFÁSICA HBA 63 T6 (A2:9) 0,75kW (material) | 1007.79 |
| CATHBA0187 | VENTILADOR SERIE TRIFÁSICA HBA 63 T6 (A2:6) 0,18kW (material) | 906.11 |
| CATHBA0188 | VENTILADOR SERIE TRIFÁSICA HBA 63 T6 (A2:6) 0,25kW (material) | 911.52 |
| CATHBA0189 | VENTILADOR SERIE TRIFÁSICA HBA 63 T6 (A2:6) 0,37kW (material) | 924.93 |
| CATHBA0190 | VENTILADOR SERIE TRIFÁSICA HBA 63 T6 (A2:6) 0,55kW (material) | 913.9 |
| CATHBA0191 | VENTILADOR SERIE TRIFÁSICA HBA 63 T6 (A2:6) 0,75kW (material) | 937.48 |
| CATHBA0192 | VENTILADOR SERIE TRIFÁSICA HBA 63 T6 (A5:6) 0,18kW (material) | 933.26 |
| CATHBA0193 | VENTILADOR SERIE TRIFÁSICA HBA 63 T6 (A5:6) 0,25kW (material) | 938.67 |
| CATHBA0194 | VENTILADOR SERIE TRIFÁSICA HBA 63 T6 (A5:6) 0,37kW (material) | 952.08 |
| CATHBA0195 | VENTILADOR SERIE TRIFÁSICA HBA 63 T6 (A5:6) 0,55kW (material) | 941.05 |
| CATHBA0196 | VENTILADOR SERIE TRIFÁSICA HBA 63 T6 (A5:6) 0,75kW (material) | 964.63 |
| CATHBA0197 | VENTILADOR SERIE TRIFÁSICA HBA 71 T6 (A2:9) 0,25kW (material) | 1054.95 |
| CATHBA0198 | VENTILADOR SERIE TRIFÁSICA HBA 71 T6 (A2:9) 0,37kW (material) | 1068.25 |
| CATHBA0199 | VENTILADOR SERIE TRIFÁSICA HBA 71 T6 (A2:9) 0,55kW (material) | 1057.22 |
| CATHBA0200 | VENTILADOR SERIE TRIFÁSICA HBA 71 T6 (A2:9) 0,75kW (material) | 1080.91 |
| CATHBA0201 | VENTILADOR SERIE TRIFÁSICA HBA 71 T6 (A2:9) 1,1kW (material) | 1128.07 |
| CATHBA0202 | VENTILADOR SERIE TRIFÁSICA HBA 71 T6 (A2:6) 0,25kW (material) | 984.64 |
| CATHBA0203 | VENTILADOR SERIE TRIFÁSICA HBA 71 T6 (A2:6) 0,37kW (material) | 998.05 |
| CATHBA0204 | VENTILADOR SERIE TRIFÁSICA HBA 71 T6 (A2:6) 0,55kW (material) | 987.02 |
| CATHBA0205 | VENTILADOR SERIE TRIFÁSICA HBA 71 T6 (A2:6) 0,75kW (material) | 1010.6 |
| CATHBA0206 | VENTILADOR SERIE TRIFÁSICA HBA 71 T6 (A2:6) 1,1kW (material) | 1057.87 |
| CATHBA0207 | VENTILADOR SERIE TRIFÁSICA HBA 71 T6 (A5:6) 0,25kW (material) | 1011.79 |
| CATHBA0208 | VENTILADOR SERIE TRIFÁSICA HBA 71 T6 (A5:6) 0,37kW (material) | 1025.2 |
| CATHBA0209 | VENTILADOR SERIE TRIFÁSICA HBA 71 T6 (A5:6) 0,55kW (material) | 1014.17 |
| CATHBA0210 | VENTILADOR SERIE TRIFÁSICA HBA 71 T6 (A5:6) 0,75kW (material) | 1037.75 |
| CATHBA0211 | VENTILADOR SERIE TRIFÁSICA HBA 71 T6 (A5:6) 1,1kW (material) | 1085.02 |
| CATHBA0212 | VENTILADOR SERIE TRIFÁSICA HBA 80 T6 (A2:9) 0,37kW (material) | 1169.71 |
| CATHBA0213 | VENTILADOR SERIE TRIFÁSICA HBA 80 T6 (A2:9) 0,55kW (material) | 1158.68 |
| CATHBA0214 | VENTILADOR SERIE TRIFÁSICA HBA 80 T6 (A2:9) 0,75kW (material) | 1182.26 |
| CATHBA0215 | VENTILADOR SERIE TRIFÁSICA HBA 80 T6 (A2:9) 1,1kW (material) | 1229.53 |
| CATHBA0216 | VENTILADOR SERIE TRIFÁSICA HBA 80 T6 (A2:9) 1,5kW (material) | 1310.87 |
| CATHBA0217 | VENTILADOR SERIE TRIFÁSICA HBA 80 T6 (A2:9) 2,2kW (material) | 1444.46 |
| CATHBA0218 | VENTILADOR SERIE TRIFÁSICA HBA 80 T6 (A2:6) 0,37kW (material) | 1099.41 |
| CATHBA0219 | VENTILADOR SERIE TRIFÁSICA HBA 80 T6 (A2:6) 0,55kW (material) | 1088.37 |
| CATHBA0220 | VENTILADOR SERIE TRIFÁSICA HBA 80 T6 (A2:6) 0,75kW (material) | 1112.06 |
| CATHBA0221 | VENTILADOR SERIE TRIFÁSICA HBA 80 T6 (A2:6) 1,1kW (material) | 1159.22 |
| CATHBA0222 | VENTILADOR SERIE TRIFÁSICA HBA 80 T6 (A2:6) 1,5kW (material) | 1240.67 |
| CATHBA0223 | VENTILADOR SERIE TRIFÁSICA HBA 80 T6 (A2:6) 2,2kW (material) | 1374.15 |
| CATHBA0224 | VENTILADOR SERIE TRIFÁSICA HBA 80 T6 (A5:6) 0,37kW (material) | 1126.66 |
| CATHBA0225 | VENTILADOR SERIE TRIFÁSICA HBA 80 T6 (A5:6) 0,55kW (material) | 1115.63 |
| CATHBA0226 | VENTILADOR SERIE TRIFÁSICA HBA 80 T6 (A5:6) 0,75kW (material) | 1139.21 |
| CATHBA0227 | VENTILADOR SERIE TRIFÁSICA HBA 80 T6 (A5:6) 1,1kW (material) | 1186.37 |
| CATHBA0228 | VENTILADOR SERIE TRIFÁSICA HBA 80 T6 (A5:6) 1,5kW (material) | 1267.82 |
| CATHBA0229 | VENTILADOR SERIE TRIFÁSICA HBA 80 T6 (A5:6) 2,2kW (material) | 1401.3 |
| CATHBA0230 | VENTILADOR SERIE TRIFÁSICA HBA 90 T6 (A6:6) 0,75kW (material) | 2001.41 |
| CATHBA0231 | VENTILADOR SERIE TRIFÁSICA HBA 90 T6 (A6:6) 1,1kW (material) | 2048.57 |
| CATHBA0232 | VENTILADOR SERIE TRIFÁSICA HBA 90 T6 (A6:6) 1,5kW (material) | 2130.02 |
| CATHBA0233 | VENTILADOR SERIE TRIFÁSICA HBA 90 T6 (A6:6) 2,2kW (material) | 2263.5 |
| CATHBA0234 | VENTILADOR SERIE TRIFÁSICA HBA 90 T6 (A6:6) 3kW (material) | 2496.59 |
| CATHBA0235 | VENTILADOR SERIE TRIFÁSICA HBA 90 T6 (A6:6) 4kW (material) | 2611.9 |
| CATHBA0236 | VENTILADOR SERIE TRIFÁSICA HBA 90 T6 (A6:3) 0,75kW (material) | 1768.42 |
| CATHBA0237 | VENTILADOR SERIE TRIFÁSICA HBA 90 T6 (A6:3) 1,1kW (material) | 1815.58 |
| CATHBA0238 | VENTILADOR SERIE TRIFÁSICA HBA 90 T6 (A6:3) 1,5kW (material) | 1897.03 |
| CATHBA0239 | VENTILADOR SERIE TRIFÁSICA HBA 90 T6 (A6:3) 2,2kW (material) | 2030.5 |
| CATHBA0240 | VENTILADOR SERIE TRIFÁSICA HBA 90 T6 (A6:3) 3kW (material) | 2263.6 |
| CATHBA0241 | VENTILADOR SERIE TRIFÁSICA HBA 90 T6 (A6:3) 4kW (material) | 2378.91 |
| CATHBA0242 | VENTILADOR SERIE TRIFÁSICA HBA 100 T6 (A6:6) 1,1kW (material) | 2274.1 |
| CATHBA0243 | VENTILADOR SERIE TRIFÁSICA HBA 100 T6 (A6:6) 1,5kW (material) | 2355.55 |
| CATHBA0244 | VENTILADOR SERIE TRIFÁSICA HBA 100 T6 (A6:6) 2,2kW (material) | 2489.02 |
| CATHBA0245 | VENTILADOR SERIE TRIFÁSICA HBA 100 T6 (A6:6) 3kW (material) | 2722.12 |
| CATHBA0246 | VENTILADOR SERIE TRIFÁSICA HBA 100 T6 (A6:6) 4kW (material) | 2837.43 |
| CATHBA0247 | VENTILADOR SERIE TRIFÁSICA HBA 100 T6 (A6:6) 5,5kW (material) | 3000.44 |
| CATHBA0248 | VENTILADOR SERIE TRIFÁSICA HBA 100 T6 (A6:6) 7,5kW (material) | 3225.85 |
| CATHBA0249 | VENTILADOR SERIE TRIFÁSICA HBA 100 T6 (A6:3) 1,1kW (material) | 2041.11 |
| CATHBA0250 | VENTILADOR SERIE TRIFÁSICA HBA 100 T6 (A6:3) 1,5kW (material) | 2122.55 |
| CATHBA0251 | VENTILADOR SERIE TRIFÁSICA HBA 100 T6 (A6:3) 2,2kW (material) | 2256.03 |
| CATHBA0252 | VENTILADOR SERIE TRIFÁSICA HBA 100 T6 (A6:3) 3kW (material) | 2489.13 |
| CATHBA0253 | VENTILADOR SERIE TRIFÁSICA HBA 100 T6 (A6:3) 4kW (material) | 2604.44 |
| CATHBA0254 | VENTILADOR SERIE TRIFÁSICA HBA 100 T6 (A6:3) 5,5kW (material) | 2767.44 |
| CATHBA0255 | VENTILADOR SERIE TRIFÁSICA HBA 100 T6 (A6:3) 7,5kW (material) | 2992.86 |
| CATHBA0256 | VENTILADOR SERIE TRIFÁSICA HBA 112 T6 (A6:6) 1,5kW (material) | 3131.32 |
| CATHBA0257 | VENTILADOR SERIE TRIFÁSICA HBA 112 T6 (A6:6) 2,2kW (material) | 3264.79 |
| CATHBA0258 | VENTILADOR SERIE TRIFÁSICA HBA 112 T6 (A6:6) 3kW (material) | 3497.89 |
| CATHBA0259 | VENTILADOR SERIE TRIFÁSICA HBA 112 T6 (A6:6) 4kW (material) | 3613.2 |
| CATHBA0260 | VENTILADOR SERIE TRIFÁSICA HBA 112 T6 (A6:6) 5,5kW (material) | 3776.21 |
| CATHBA0261 | VENTILADOR SERIE TRIFÁSICA HBA 112 T6 (A6:6) 7,5kW (material) | 4001.63 |
| CATHBA0262 | VENTILADOR SERIE TRIFÁSICA HBA 112 T6 (A6:6) 11kW (material) | 4337.81 |
| CATHBA0263 | VENTILADOR SERIE TRIFÁSICA HBA 112 T6 (A6:3) 1,5kW (material) | 2898.33 |
| CATHBA0264 | VENTILADOR SERIE TRIFÁSICA HBA 112 T6 (A6:3) 2,2kW (material) | 3031.91 |
| CATHBA0265 | VENTILADOR SERIE TRIFÁSICA HBA 112 T6 (A6:3) 3kW (material) | 3264.9 |
| CATHBA0266 | VENTILADOR SERIE TRIFÁSICA HBA 112 T6 (A6:3) 4kW (material) | 3380.21 |
| CATHBA0267 | VENTILADOR SERIE TRIFÁSICA HBA 112 T6 (A6:3) 5,5kW (material) | 3543.22 |
| CATHBA0268 | VENTILADOR SERIE TRIFÁSICA HBA 112 T6 (A6:3) 7,5kW (material) | 3768.63 |
| CATHBA0269 | VENTILADOR SERIE TRIFÁSICA HBA 112 T6 (A6:3) 11kW (material) | 4104.82 |
| CATHBA0270 | VENTILADOR SERIE TRIFÁSICA HBA 125 T6 (A7:8) 3kW (material) | 4064.8 |
| CATHBA0271 | VENTILADOR SERIE TRIFÁSICA HBA 125 T6 (A7:8) 4kW (material) | 4180.1 |
| CATHBA0272 | VENTILADOR SERIE TRIFÁSICA HBA 125 T6 (A7:8) 5,5kW (material) | 4343.11 |
| CATHBA0273 | VENTILADOR SERIE TRIFÁSICA HBA 125 T6 (A7:8) 7,5kW (material) | 4568.53 |
| CATHBA0274 | VENTILADOR SERIE TRIFÁSICA HBA 125 T6 (A7:8) 11kW (material) | 4904.71 |
| CATHBA0275 | VENTILADOR SERIE TRIFÁSICA HBA 125 T6 (A7:8) 15kW (material) | 5414.61 |
| CATHBA0276 | VENTILADOR SERIE TRIFÁSICA HBA 125 T6 (A7:4) 2,2kW (material) | 3521.15 |
| CATHBA0277 | VENTILADOR SERIE TRIFÁSICA HBA 125 T6 (A7:4) 3kW (material) | 3754.14 |
| CATHBA0278 | VENTILADOR SERIE TRIFÁSICA HBA 125 T6 (A7:4) 4kW (material) | 3869.45 |
| CATHBA0279 | VENTILADOR SERIE TRIFÁSICA HBA 125 T6 (A7:4) 5,5kW (material) | 4032.45 |
| CATHBA0280 | VENTILADOR SERIE TRIFÁSICA HBA 125 T6 (A7:4) 7,5kW (material) | 4257.87 |
| CATHBA0281 | VENTILADOR SERIE TRIFÁSICA HBA 125 T6 (A7:4) 11kW (material) | 4594.05 |
| CATHBA0282 | VENTILADOR SERIE TRIFÁSICA HBA 125 T6 (A7:4) 15kW (material) | 5103.95 |
| CAMHC0001 | VENTILADOR SERIE MONOFÁSICA HC 35 M2 (A0:6) 0,55kW (material) | 470.2 |
| CAMHC0002 | VENTILADOR SERIE MONOFÁSICA HC 35 M2 (A0:6) 0,75kW (material) | 536.94 |
| CAMHC0003 | VENTILADOR SERIE MONOFÁSICA HC 35 M2 (A0:6) 1,1kW (material) | 570.69 |
| CAMHC0004 | VENTILADOR SERIE MONOFÁSICA HC 35 M4 (A0:6) 0,12kW (material) | 366.79 |
| CAMHC0005 | VENTILADOR SERIE MONOFÁSICA HC 40 M4 (A0:6) 0,18kW (material) | 403.68 |
| CAMHC0006 | VENTILADOR SERIE MONOFÁSICA HC 40 M4 (A0:6) 0,25kW (material) | 426.93 |
| CAMHC0007 | VENTILADOR SERIE MONOFÁSICA HC 45 M4 (A0:6) 0,25kW (material) | 466.41 |
| CAMHC0008 | VENTILADOR SERIE MONOFÁSICA HC 45 M4 (A5:6) 0,18kW (material) | 508.38 |
| CAMHC0009 | VENTILADOR SERIE MONOFÁSICA HC 45 M4 (A5:6) 0,25kW (material) | 531.64 |
| CAMHC0010 | VENTILADOR SERIE MONOFÁSICA HC 45 M4 (A5:6) 0,37kW (material) | 550.68 |
| CAMHC0011 | VENTILADOR SERIE MONOFÁSICA HC 45 M4 (A5:6) 0,55kW (material) | 600.22 |
| CAMHC0012 | VENTILADOR SERIE MONOFÁSICA HC 50 M4 (A0:6) 0,37kW (material) | 573.07 |
| CAMHC0013 | VENTILADOR SERIE MONOFÁSICA HC 50 M4 (A5:6) 0,25kW (material) | 619.36 |
| CAMHC0014 | VENTILADOR SERIE MONOFÁSICA HC 50 M4 (A5:6) 0,37kW (material) | 638.29 |
| CAMHC0015 | VENTILADOR SERIE MONOFÁSICA HC 50 M4 (A5:6) 0,55kW (material) | 687.94 |
| CAMHC0016 | VENTILADOR SERIE MONOFÁSICA HC 50 M4 (A5:6) 0,75kW (material) | 715.74 |
| CAMHC0017 | VENTILADOR SERIE MONOFÁSICA HC 56 M4 (A2:9) 0,37kW (material) | 698.43 |
| CAMHC0018 | VENTILADOR SERIE MONOFÁSICA HC 56 M4 (A2:9) 0,55kW (material) | 747.97 |
| CAMHC0019 | VENTILADOR SERIE MONOFÁSICA HC 56 M4 (A2:9) 0,75kW (material) | 775.77 |
| CAMHC0020 | VENTILADOR SERIE MONOFÁSICA HC 56 M4 (A2:6) 0,37kW (material) | 673.66 |
| CAMHC0021 | VENTILADOR SERIE MONOFÁSICA HC 56 M4 (A2:6) 0,55kW (material) | 723.2 |
| CAMHC0022 | VENTILADOR SERIE MONOFÁSICA HC 56 M4 (A2:6) 0,75kW (material) | 751 |
| CAMHC0023 | VENTILADOR SERIE MONOFÁSICA HC 56 M4 (A5:6) 0,37kW (material) | 684.26 |
| CAMHC0024 | VENTILADOR SERIE MONOFÁSICA HC 56 M4 (A5:6) 0,55kW (material) | 733.8 |
| CAMHC0025 | VENTILADOR SERIE MONOFÁSICA HC 56 M4 (A5:6) 0,75kW (material) | 761.71 |
| CAMHC0026 | VENTILADOR SERIE MONOFÁSICA HC 63 M4 (A2:9) 0,37kW (material) | 770.36 |
| CAMHC0027 | VENTILADOR SERIE MONOFÁSICA HC 63 M4 (A2:9) 0,55kW (material) | 820.01 |
| CAMHC0028 | VENTILADOR SERIE MONOFÁSICA HC 63 M4 (A2:9) 0,75kW (material) | 847.81 |
| CAMHC0029 | VENTILADOR SERIE MONOFÁSICA HC 63 M4 (A2:6) 0,37kW (material) | 745.59 |
| CAMHC0030 | VENTILADOR SERIE MONOFÁSICA HC 63 M4 (A2:6) 0,55kW (material) | 795.13 |
| CAMHC0031 | VENTILADOR SERIE MONOFÁSICA HC 63 M4 (A2:6) 0,75kW (material) | 823.04 |
| CAMHC0032 | VENTILADOR SERIE MONOFÁSICA HC 63 M4 (A5:6) 0,37kW (material) | 756.3 |
| CAMHC0033 | VENTILADOR SERIE MONOFÁSICA HC 63 M4 (A5:6) 0,55kW (material) | 805.84 |
| CAMHC0034 | VENTILADOR SERIE MONOFÁSICA HC 63 M4 (A5:6) 0,75kW (material) | 833.75 |
| CAMHC0035 | VENTILADOR SERIE MONOFÁSICA HC 71 M4 (A2:9) 0,75kW (material) | 966.25 |
| CAMHC0036 | VENTILADOR SERIE MONOFÁSICA HC 71 M4 (A2:6) 0,75kW (material) | 941.48 |
| CAMHC0037 | VENTILADOR SERIE MONOFÁSICA HC 71 M4 (A5:6) 0,75kW (material) | 952.08 |
| CAMHC0038 | VENTILADOR SERIE MONOFÁSICA HC 45 M6 (A0:6) 0,12kW (material) | 444.57 |
| CAMHC0039 | VENTILADOR SERIE MONOFÁSICA HC 45 M6 (A5:6) 0,12kW (material) | 509.79 |
| CAMHC0040 | VENTILADOR SERIE MONOFÁSICA HC 50 M6 (A0:6) 0,12kW (material) | 532.29 |
| CAMHC0041 | VENTILADOR SERIE MONOFÁSICA HC 50 M6 (A5:6) 0,12kW (material) | 597.51 |
| CAMHC0042 | VENTILADOR SERIE MONOFÁSICA HC 50 M6 (A5:6) 0,18kW (material) | 627.69 |
| CAMHC0043 | VENTILADOR SERIE MONOFÁSICA HC 56 M6 (A2:9) 0,12kW (material) | 657.55 |
| CAMHC0044 | VENTILADOR SERIE MONOFÁSICA HC 56 M6 (A2:9) 0,18kW (material) | 687.72 |
| CAMHC0045 | VENTILADOR SERIE MONOFÁSICA HC 56 M6 (A2:9) 0,25kW (material) | 701.35 |
| CAMHC0046 | VENTILADOR SERIE MONOFÁSICA HC 56 M6 (A2:9) 0,37kW (material) | 769.61 |
| CAMHC0047 | VENTILADOR SERIE MONOFÁSICA HC 56 M6 (A2:9) 0,55kW (material) | 804.87 |
| CAMHC0048 | VENTILADOR SERIE MONOFÁSICA HC 56 M6 (A2:6) 0,12kW (material) | 632.78 |
| CAMHC0049 | VENTILADOR SERIE MONOFÁSICA HC 56 M6 (A2:6) 0,18kW (material) | 662.95 |
| CAMHC0050 | VENTILADOR SERIE MONOFÁSICA HC 56 M6 (A2:6) 0,25kW (material) | 676.58 |
| CAMHC0051 | VENTILADOR SERIE MONOFÁSICA HC 56 M6 (A2:6) 0,37kW (material) | 744.84 |
| CAMHC0052 | VENTILADOR SERIE MONOFÁSICA HC 56 M6 (A2:6) 0,55kW (material) | 780.1 |
| CAMHC0053 | VENTILADOR SERIE MONOFÁSICA HC 56 M6 (A5:6) 0,12kW (material) | 643.48 |
| CAMHC0054 | VENTILADOR SERIE MONOFÁSICA HC 56 M6 (A5:6) 0,18kW (material) | 673.66 |
| CAMHC0055 | VENTILADOR SERIE MONOFÁSICA HC 56 M6 (A5:6) 0,25kW (material) | 687.29 |
| CAMHC0056 | VENTILADOR SERIE MONOFÁSICA HC 56 M6 (A5:6) 0,37kW (material) | 755.44 |
| CAMHC0057 | VENTILADOR SERIE MONOFÁSICA HC 56 M6 (A5:6) 0,55kW (material) | 790.81 |
| CAMHC0058 | VENTILADOR SERIE MONOFÁSICA HC 63 M6 (A2:9) 0,18kW (material) | 759.76 |
| CAMHC0059 | VENTILADOR SERIE MONOFÁSICA HC 63 M6 (A2:9) 0,25kW (material) | 773.39 |
| CAMHC0060 | VENTILADOR SERIE MONOFÁSICA HC 63 M6 (A2:9) 0,37kW (material) | 841.64 |
| CAMHC0061 | VENTILADOR SERIE MONOFÁSICA HC 63 M6 (A2:9) 0,55kW (material) | 876.91 |
| CAMHC0062 | VENTILADOR SERIE MONOFÁSICA HC 63 M6 (A2:9) 0,75kW (material) | 930.45 |
| CAMHC0063 | VENTILADOR SERIE MONOFÁSICA HC 63 M6 (A2:6) 0,18kW (material) | 734.99 |
| CAMHC0064 | VENTILADOR SERIE MONOFÁSICA HC 63 M6 (A2:6) 0,25kW (material) | 748.62 |
| CAMHC0065 | VENTILADOR SERIE MONOFÁSICA HC 63 M6 (A2:6) 0,37kW (material) | 816.77 |
| CAMHC0066 | VENTILADOR SERIE MONOFÁSICA HC 63 M6 (A2:6) 0,55kW (material) | 852.14 |
| CAMHC0067 | VENTILADOR SERIE MONOFÁSICA HC 63 M6 (A2:6) 0,75kW (material) | 905.68 |
| CAMHC0068 | VENTILADOR SERIE MONOFÁSICA HC 63 M6 (A5:6) 0,18kW (material) | 745.7 |
| CAMHC0069 | VENTILADOR SERIE MONOFÁSICA HC 63 M6 (A5:6) 0,25kW (material) | 759.22 |
| CAMHC0070 | VENTILADOR SERIE MONOFÁSICA HC 63 M6 (A5:6) 0,37kW (material) | 827.48 |
| CAMHC0071 | VENTILADOR SERIE MONOFÁSICA HC 63 M6 (A5:6) 0,55kW (material) | 862.85 |
| CAMHC0072 | VENTILADOR SERIE MONOFÁSICA HC 63 M6 (A5:6) 0,75kW (material) | 916.39 |
| CAMHC0073 | VENTILADOR SERIE MONOFÁSICA HC 71 M6 (A2:9) 0,25kW (material) | 891.83 |
| CAMHC0074 | VENTILADOR SERIE MONOFÁSICA HC 71 M6 (A2:9) 0,37kW (material) | 959.98 |
| CAMHC0075 | VENTILADOR SERIE MONOFÁSICA HC 71 M6 (A2:9) 0,55kW (material) | 995.35 |
| CAMHC0076 | VENTILADOR SERIE MONOFÁSICA HC 71 M6 (A2:9) 0,75kW (material) | 1048.89 |
| CAMHC0077 | VENTILADOR SERIE MONOFÁSICA HC 71 M6 (A2:6) 0,25kW (material) | 867.06 |
| CAMHC0078 | VENTILADOR SERIE MONOFÁSICA HC 71 M6 (A2:6) 0,37kW (material) | 935.21 |
| CAMHC0079 | VENTILADOR SERIE MONOFÁSICA HC 71 M6 (A2:6) 0,55kW (material) | 970.58 |
| CAMHC0080 | VENTILADOR SERIE MONOFÁSICA HC 71 M6 (A2:6) 0,75kW (material) | 1024.12 |
| CAMHC0081 | VENTILADOR SERIE MONOFÁSICA HC 71 M6 (A5:6) 0,25kW (material) | 877.66 |
| CAMHC0082 | VENTILADOR SERIE MONOFÁSICA HC 71 M6 (A5:6) 0,37kW (material) | 945.92 |
| CAMHC0083 | VENTILADOR SERIE MONOFÁSICA HC 71 M6 (A5:6) 0,55kW (material) | 981.18 |
| CAMHC0084 | VENTILADOR SERIE MONOFÁSICA HC 71 M6 (A5:6) 0,75kW (material) | 1034.83 |
| CATHC0001 | VENTILADOR SERIE TRIFÁSICA HC 35 T4 (A0:6) 0,12kW (material) | 431.69 |
| CATHC0002 | VENTILADOR SERIE TRIFÁSICA HC 40 T4 (A0:6) 0,18kW (material) | 466.52 |
| CATHC0003 | VENTILADOR SERIE TRIFÁSICA HC 45 T4 (A0:6) 0,25kW (material) | 534.24 |
| CATHC0004 | VENTILADOR SERIE TRIFÁSICA HC 45 T4 (A5:6) 0,18kW (material) | 571.34 |
| CATHC0005 | VENTILADOR SERIE TRIFÁSICA HC 45 T4 (A5:6) 0,25kW (material) | 599.46 |
| CATHC0006 | VENTILADOR SERIE TRIFÁSICA HC 45 T4 (A5:6) 0,37kW (material) | 604.54 |
| CATHC0007 | VENTILADOR SERIE TRIFÁSICA HC 45 T4 (A5:6) 0,55kW (material) | 620.88 |
| CATHC0008 | VENTILADOR SERIE TRIFÁSICA HC 50 T4 (A0:6) 0,37kW (material) | 626.93 |
| CATHC0009 | VENTILADOR SERIE TRIFÁSICA HC 50 T4 (A5:6) 0,25kW (material) | 687.07 |
| CATHC0010 | VENTILADOR SERIE TRIFÁSICA HC 50 T4 (A5:6) 0,37kW (material) | 692.27 |
| CATHC0011 | VENTILADOR SERIE TRIFÁSICA HC 50 T4 (A5:6) 0,55kW (material) | 708.49 |
| CATHC0012 | VENTILADOR SERIE TRIFÁSICA HC 50 T4 (A5:6) 0,75kW (material) | 713.14 |
| CATHC0013 | VENTILADOR SERIE TRIFÁSICA HC 56 T4 (A2:9) 0,37kW (material) | 752.3 |
| CATHC0014 | VENTILADOR SERIE TRIFÁSICA HC 56 T4 (A2:9) 0,55kW (material) | 768.52 |
| CATHC0015 | VENTILADOR SERIE TRIFÁSICA HC 56 T4 (A2:9) 0,75kW (material) | 773.18 |
| CATHC0016 | VENTILADOR SERIE TRIFÁSICA HC 56 T4 (A2:9) 1,1kW (material) | 813.85 |
| CATHC0017 | VENTILADOR SERIE TRIFÁSICA HC 56 T4 (A2:9) 1,5kW (material) | 856.25 |
| CATHC0018 | VENTILADOR SERIE TRIFÁSICA HC 56 T4 (A2:9) 2,2kW (material) | 947.32 |
| CATHC0019 | VENTILADOR SERIE TRIFÁSICA HC 56 T4 (A2:6) 0,37kW (material) | 727.53 |
| CATHC0020 | VENTILADOR SERIE TRIFÁSICA HC 56 T4 (A2:6) 0,55kW (material) | 743.75 |
| CATHC0021 | VENTILADOR SERIE TRIFÁSICA HC 56 T4 (A2:6) 0,75kW (material) | 748.41 |
| CATHC0022 | VENTILADOR SERIE TRIFÁSICA HC 56 T4 (A2:6) 1,1kW (material) | 789.08 |
| CATHC0023 | VENTILADOR SERIE TRIFÁSICA HC 56 T4 (A2:6) 1,5kW (material) | 831.48 |
| CATHC0024 | VENTILADOR SERIE TRIFÁSICA HC 56 T4 (A2:6) 2,2kW (material) | 922.55 |
| CATHC0025 | VENTILADOR SERIE TRIFÁSICA HC 56 T4 (A5:6) 0,37kW (material) | 738.13 |
| CATHC0026 | VENTILADOR SERIE TRIFÁSICA HC 56 T4 (A5:6) 0,55kW (material) | 754.46 |
| CATHC0027 | VENTILADOR SERIE TRIFÁSICA HC 56 T4 (A5:6) 0,75kW (material) | 759.11 |
| CATHC0028 | VENTILADOR SERIE TRIFÁSICA HC 56 T4 (A5:6) 1,1kW (material) | 799.78 |
| CATHC0029 | VENTILADOR SERIE TRIFÁSICA HC 56 T4 (A5:6) 1,5kW (material) | 842.08 |
| CATHC0030 | VENTILADOR SERIE TRIFÁSICA HC 56 T4 (A5:6) 2,2kW (material) | 933.26 |
| CATHC0031 | VENTILADOR SERIE TRIFÁSICA HC 63 T4 (A2:9) 0,37kW (material) | 824.34 |
| CATHC0032 | VENTILADOR SERIE TRIFÁSICA HC 63 T4 (A2:9) 0,55kW (material) | 840.56 |
| CATHC0033 | VENTILADOR SERIE TRIFÁSICA HC 63 T4 (A2:9) 0,75kW (material) | 845.21 |
| CATHC0034 | VENTILADOR SERIE TRIFÁSICA HC 63 T4 (A2:9) 1,1kW (material) | 885.89 |
| CATHC0035 | VENTILADOR SERIE TRIFÁSICA HC 63 T4 (A2:9) 1,5kW (material) | 928.29 |
| CATHC0036 | VENTILADOR SERIE TRIFÁSICA HC 63 T4 (A2:9) 2,2kW (material) | 1019.36 |
| CATHC0037 | VENTILADOR SERIE TRIFÁSICA HC 63 T4 (A2:9) 3kW (material) | 1101.14 |
| CATHC0038 | VENTILADOR SERIE TRIFÁSICA HC 63 T4 (A2:6) 0,37kW (material) | 799.46 |
| CATHC0039 | VENTILADOR SERIE TRIFÁSICA HC 63 T4 (A2:6) 0,55kW (material) | 815.79 |
| CATHC0040 | VENTILADOR SERIE TRIFÁSICA HC 63 T4 (A2:6) 0,75kW (material) | 820.44 |
| CATHC0041 | VENTILADOR SERIE TRIFÁSICA HC 63 T4 (A2:6) 1,1kW (material) | 861.11 |
| CATHC0042 | VENTILADOR SERIE TRIFÁSICA HC 63 T4 (A2:6) 1,5kW (material) | 903.41 |
| CATHC0043 | VENTILADOR SERIE TRIFÁSICA HC 63 T4 (A2:6) 2,2kW (material) | 994.59 |
| CATHC0044 | VENTILADOR SERIE TRIFÁSICA HC 63 T4 (A2:6) 3kW (material) | 1076.37 |
| CATHC0045 | VENTILADOR SERIE TRIFÁSICA HC 63 T4 (A5:6) 0,37kW (material) | 810.17 |
| CATHC0046 | VENTILADOR SERIE TRIFÁSICA HC 63 T4 (A5:6) 0,55kW (material) | 826.5 |
| CATHC0047 | VENTILADOR SERIE TRIFÁSICA HC 63 T4 (A5:6) 0,75kW (material) | 831.04 |
| CATHC0048 | VENTILADOR SERIE TRIFÁSICA HC 63 T4 (A5:6) 1,1kW (material) | 871.82 |
| CATHC0049 | VENTILADOR SERIE TRIFÁSICA HC 63 T4 (A5:6) 1,5kW (material) | 914.12 |
| CATHC0050 | VENTILADOR SERIE TRIFÁSICA HC 63 T4 (A5:6) 2,2kW (material) | 1005.3 |
| CATHC0051 | VENTILADOR SERIE TRIFÁSICA HC 63 T4 (A5:6) 3kW (material) | 1087.08 |
| CATHC0052 | VENTILADOR SERIE TRIFÁSICA HC 71 T4 (A2:9) 0,75kW (material) | 963.66 |
| CATHC0053 | VENTILADOR SERIE TRIFÁSICA HC 71 T4 (A2:9) 1,1kW (material) | 1004.33 |
| CATHC0054 | VENTILADOR SERIE TRIFÁSICA HC 71 T4 (A2:9) 1,5kW (material) | 1046.62 |
| CATHC0055 | VENTILADOR SERIE TRIFÁSICA HC 71 T4 (A2:9) 2,2kW (material) | 1137.81 |
| CATHC0056 | VENTILADOR SERIE TRIFÁSICA HC 71 T4 (A2:9) 3kW (material) | 1219.58 |
| CATHC0057 | VENTILADOR SERIE TRIFÁSICA HC 71 T4 (A2:9) 4kW (material) | 1340.4 |
| CATHC0058 | VENTILADOR SERIE TRIFÁSICA HC 71 T4 (A2:6) 0,75kW (material) | 938.89 |
| CATHC0059 | VENTILADOR SERIE TRIFÁSICA HC 71 T4 (A2:6) 1,1kW (material) | 979.56 |
| CATHC0060 | VENTILADOR SERIE TRIFÁSICA HC 71 T4 (A2:6) 1,5kW (material) | 1021.85 |
| CATHC0061 | VENTILADOR SERIE TRIFÁSICA HC 71 T4 (A2:6) 2,2kW (material) | 1113.04 |
| CATHC0062 | VENTILADOR SERIE TRIFÁSICA HC 71 T4 (A2:6) 3kW (material) | 1194.81 |
| CATHC0063 | VENTILADOR SERIE TRIFÁSICA HC 71 T4 (A2:6) 4kW (material) | 1315.63 |
| CATHC0064 | VENTILADOR SERIE TRIFÁSICA HC 71 T4 (A5:6) 0,75kW (material) | 949.49 |
| CATHC0065 | VENTILADOR SERIE TRIFÁSICA HC 71 T4 (A5:6) 1,1kW (material) | 990.27 |
| CATHC0066 | VENTILADOR SERIE TRIFÁSICA HC 71 T4 (A5:6) 1,5kW (material) | 1032.56 |
| CATHC0067 | VENTILADOR SERIE TRIFÁSICA HC 71 T4 (A5:6) 2,2kW (material) | 1123.74 |
| CATHC0068 | VENTILADOR SERIE TRIFÁSICA HC 71 T4 (A5:6) 3kW (material) | 1205.52 |
| CATHC0069 | VENTILADOR SERIE TRIFÁSICA HC 71 T4 (A5:6) 4kW (material) | 1326.34 |
| CATHC0070 | VENTILADOR SERIE TRIFÁSICA HC 80 T4 (A2:9) 1,1kW (material) | 1099.41 |
| CATHC0071 | VENTILADOR SERIE TRIFÁSICA HC 80 T4 (A2:9) 1,5kW (material) | 1141.7 |
| CATHC0072 | VENTILADOR SERIE TRIFÁSICA HC 80 T4 (A2:9) 2,2kW (material) | 1232.88 |
| CATHC0073 | VENTILADOR SERIE TRIFÁSICA HC 80 T4 (A2:9) 3kW (material) | 1314.66 |
| CATHC0074 | VENTILADOR SERIE TRIFÁSICA HC 80 T4 (A2:9) 4kW (material) | 1435.48 |
| CATHC0075 | VENTILADOR SERIE TRIFÁSICA HC 80 T4 (A2:9) 5,5kW (material) | 1619.15 |
| CATHC0076 | VENTILADOR SERIE TRIFÁSICA HC 80 T4 (A2:9) 7,5kW (material) | 1776.42 |
| CATHC0077 | VENTILADOR SERIE TRIFÁSICA HC 80 T4 (A2:9) 9,2kW (material) | 2098 |
| CATHC0078 | VENTILADOR SERIE TRIFÁSICA HC 80 T4 (A2:6) 1,1kW (material) | 1074.64 |
| CATHC0079 | VENTILADOR SERIE TRIFÁSICA HC 80 T4 (A2:6) 1,5kW (material) | 1116.93 |
| CATHC0080 | VENTILADOR SERIE TRIFÁSICA HC 80 T4 (A2:6) 2,2kW (material) | 1208.11 |
| CATHC0081 | VENTILADOR SERIE TRIFÁSICA HC 80 T4 (A2:6) 3kW (material) | 1289.89 |
| CATHC0082 | VENTILADOR SERIE TRIFÁSICA HC 80 T4 (A2:6) 4kW (material) | 1410.71 |
| CATHC0083 | VENTILADOR SERIE TRIFÁSICA HC 80 T4 (A2:6) 5,5kW (material) | 1594.38 |
| CATHC0084 | VENTILADOR SERIE TRIFÁSICA HC 80 T4 (A2:6) 7,5kW (material) | 1751.65 |
| CATHC0085 | VENTILADOR SERIE TRIFÁSICA HC 80 T4 (A2:6) 9,2kW (material) | 2073.23 |
| CATHC0086 | VENTILADOR SERIE TRIFÁSICA HC 80 T4 (A5:6) 1,1kW (material) | 1085.24 |
| CATHC0087 | VENTILADOR SERIE TRIFÁSICA HC 80 T4 (A5:6) 1,5kW (material) | 1127.64 |
| CATHC0088 | VENTILADOR SERIE TRIFÁSICA HC 80 T4 (A5:6) 2,2kW (material) | 1218.71 |
| CATHC0089 | VENTILADOR SERIE TRIFÁSICA HC 80 T4 (A5:6) 3kW (material) | 1300.49 |
| CATHC0090 | VENTILADOR SERIE TRIFÁSICA HC 80 T4 (A5:6) 4kW (material) | 1421.42 |
| CATHC0091 | VENTILADOR SERIE TRIFÁSICA HC 90 T4 (A6:6) 3kW (material) | 2039.59 |
| CATHC0092 | VENTILADOR SERIE TRIFÁSICA HC 90 T4 (A6:6) 4kW (material) | 2160.52 |
| CATHC0093 | VENTILADOR SERIE TRIFÁSICA HC 90 T4 (A6:6) 5,5kW (material) | 2344.08 |
| CATHC0094 | VENTILADOR SERIE TRIFÁSICA HC 90 T4 (A6:6) 7,5kW (material) | 2501.46 |
| CATHC0095 | VENTILADOR SERIE TRIFÁSICA HC 90 T4 (A6:6) 9,2kW (material) | 2823.04 |
| CATHC0096 | VENTILADOR SERIE TRIFÁSICA HC 90 T4 (A6:6) 11kW (material) | 2998.16 |
| CATHC0097 | VENTILADOR SERIE TRIFÁSICA HC 90 T4 (A6:6) 15kW (material) | 3196.43 |
| CATHC0098 | VENTILADOR SERIE TRIFÁSICA HC 90 T4 (A6:3) 3kW (material) | 1910.22 |
| CATHC0099 | VENTILADOR SERIE TRIFÁSICA HC 90 T4 (A6:3) 4kW (material) | 2031.05 |
| CATHC0100 | VENTILADOR SERIE TRIFÁSICA HC 90 T4 (A6:3) 5,5kW (material) | 2214.71 |
| CATHC0101 | VENTILADOR SERIE TRIFÁSICA HC 90 T4 (A6:3) 7,5kW (material) | 2371.99 |
| CATHC0102 | VENTILADOR SERIE TRIFÁSICA HC 90 T4 (A6:3) 9,2kW (material) | 2693.57 |
| CATHC0103 | VENTILADOR SERIE TRIFÁSICA HC 90 T4 (A6:3) 11kW (material) | 2868.69 |
| CATHC0104 | VENTILADOR SERIE TRIFÁSICA HC 90 T4 (A6:3) 15kW (material) | 3066.96 |
| CATHC0105 | VENTILADOR SERIE TRIFÁSICA HC 100 T4 (A6:6) 5,5kW (material) | 2590.05 |
| CATHC0106 | VENTILADOR SERIE TRIFÁSICA HC 100 T4 (A6:6) 7,5kW (material) | 2747.43 |
| CATHC0107 | VENTILADOR SERIE TRIFÁSICA HC 100 T4 (A6:6) 9,2kW (material) | 3069.01 |
| CATHC0108 | VENTILADOR SERIE TRIFÁSICA HC 100 T4 (A6:6) 11kW (material) | 3244.13 |
| CATHC0109 | VENTILADOR SERIE TRIFÁSICA HC 100 T4 (A6:6) 15kW (material) | 3442.4 |
| CATHC0110 | VENTILADOR SERIE TRIFÁSICA HC 100 T4 (A6:6) 18,5kW (material) | 3881.45 |
| CATHC0111 | VENTILADOR SERIE TRIFÁSICA HC 100 T4 (A6:6) 22kW (material) | 4022.83 |
| CATHC0112 | VENTILADOR SERIE TRIFÁSICA HC 100 T4 (A6:3) 5,5kW (material) | 2460.68 |
| CATHC0113 | VENTILADOR SERIE TRIFÁSICA HC 100 T4 (A6:3) 7,5kW (material) | 2617.96 |
| CATHC0114 | VENTILADOR SERIE TRIFÁSICA HC 100 T4 (A6:3) 9,2kW (material) | 2939.65 |
| CATHC0115 | VENTILADOR SERIE TRIFÁSICA HC 100 T4 (A6:3) 11kW (material) | 3114.66 |
| CATHC0116 | VENTILADOR SERIE TRIFÁSICA HC 100 T4 (A6:3) 15kW (material) | 3313.04 |
| CATHC0117 | VENTILADOR SERIE TRIFÁSICA HC 100 T4 (A6:3) 18,5kW (material) | 3751.98 |
| CATHC0118 | VENTILADOR SERIE TRIFÁSICA HC 100 T4 (A6:3) 22kW (material) | 3893.46 |
| CATHC0119 | VENTILADOR SERIE TRIFÁSICA HC 112 T4 (A6:6) 5,5kW (material) | 3537.92 |
| CATHC0120 | VENTILADOR SERIE TRIFÁSICA HC 112 T4 (A6:6) 7,5kW (material) | 3695.3 |
| CATHC0121 | VENTILADOR SERIE TRIFÁSICA HC 112 T4 (A6:6) 9,2kW (material) | 4016.88 |
| CATHC0122 | VENTILADOR SERIE TRIFÁSICA HC 112 T4 (A6:6) 11kW (material) | 4192 |
| CATHC0123 | VENTILADOR SERIE TRIFÁSICA HC 112 T4 (A6:6) 15kW (material) | 4390.27 |
| CATHC0124 | VENTILADOR SERIE TRIFÁSICA HC 112 T4 (A6:6) 18,5kW (material) | 4829.32 |
| CATHC0125 | VENTILADOR SERIE TRIFÁSICA HC 112 T4 (A6:6) 22kW (material) | 4970.69 |
| CATHC0126 | VENTILADOR SERIE TRIFÁSICA HC 112 T4 (A6:6) 30kW (material) | 5750.25 |
| CATHC0127 | VENTILADOR SERIE TRIFÁSICA HC 112 T4 (A6:6) 37kW (material) | 6458.52 |
| CATHC0128 | VENTILADOR SERIE TRIFÁSICA HC 112 T4 (A6:3) 5,5kW (material) | 3408.55 |
| CATHC0129 | VENTILADOR SERIE TRIFÁSICA HC 112 T4 (A6:3) 7,5kW (material) | 3565.82 |
| CATHC0130 | VENTILADOR SERIE TRIFÁSICA HC 112 T4 (A6:3) 9,2kW (material) | 3887.4 |
| CATHC0131 | VENTILADOR SERIE TRIFÁSICA HC 112 T4 (A6:3) 11kW (material) | 4062.52 |
| CATHC0132 | VENTILADOR SERIE TRIFÁSICA HC 112 T4 (A6:3) 15kW (material) | 4260.79 |
| CATHC0133 | VENTILADOR SERIE TRIFÁSICA HC 112 T4 (A6:3) 18,5kW (material) | 4699.84 |
| CATHC0134 | VENTILADOR SERIE TRIFÁSICA HC 112 T4 (A6:3) 22kW (material) | 4841.32 |
| CATHC0135 | VENTILADOR SERIE TRIFÁSICA HC 112 T4 (A6:3) 30kW (material) | 5620.88 |
| CATHC0136 | VENTILADOR SERIE TRIFÁSICA HC 112 T4 (A6:3) 37kW (material) | 6329.16 |
| CATHC0137 | VENTILADOR SERIE TRIFÁSICA HC 125 T4 (A7:8) 11kW (material) | 4780.64 |
| CATHC0138 | VENTILADOR SERIE TRIFÁSICA HC 125 T4 (A7:8) 15kW (material) | 4978.91 |
| CATHC0139 | VENTILADOR SERIE TRIFÁSICA HC 125 T4 (A7:8) 18,5kW (material) | 5417.96 |
| CATHC0140 | VENTILADOR SERIE TRIFÁSICA HC 125 T4 (A7:8) 22kW (material) | 5559.33 |
| CATHC0141 | VENTILADOR SERIE TRIFÁSICA HC 125 T4 (A7:8) 30kW (material) | 6339 |
| CATHC0142 | VENTILADOR SERIE TRIFÁSICA HC 125 T4 (A7:8) 37kW (material) | 7047.17 |
| CATHC0143 | VENTILADOR SERIE TRIFÁSICA HC 125 T4 (A7:8) 45kW (material) | 7489.46 |
| CATHC0144 | VENTILADOR SERIE TRIFÁSICA HC 125 T4 (A7:4) 7,5kW (material) | 4039.81 |
| CATHC0145 | VENTILADOR SERIE TRIFÁSICA HC 125 T4 (A7:4) 9,2kW (material) | 4361.5 |
| CATHC0146 | VENTILADOR SERIE TRIFÁSICA HC 125 T4 (A7:4) 11kW (material) | 4536.51 |
| CATHC0147 | VENTILADOR SERIE TRIFÁSICA HC 125 T4 (A7:4) 15kW (material) | 4734.89 |
| CATHC0148 | VENTILADOR SERIE TRIFÁSICA HC 125 T4 (A7:4) 18,5kW (material) | 5173.83 |
| CATHC0149 | VENTILADOR SERIE TRIFÁSICA HC 125 T4 (A7:4) 22kW (material) | 5315.31 |
| CATHC0150 | VENTILADOR SERIE TRIFÁSICA HC 125 T4 (A7:4) 30kW (material) | 6094.87 |
| CATHC0151 | VENTILADOR SERIE TRIFÁSICA HC 125 T4 (A7:4) 37kW (material) | 6803.14 |
| CATHC0152 | VENTILADOR SERIE TRIFÁSICA HC 125 T4 (A7:4) 45kW (material) | 7245.44 |
| CATHC0153 | VENTILADOR SERIE TRIFÁSICA HC 35 T6 (A0:6) 0,12kW (material) | 497.67 |
| CATHC0154 | VENTILADOR SERIE TRIFÁSICA HC 40 T6 (A0:6) 0,12kW (material) | 527.42 |
| CATHC0155 | VENTILADOR SERIE TRIFÁSICA HC 45 T6 (A0:6) 0,12kW (material) | 567.01 |
| CATHC0156 | VENTILADOR SERIE TRIFÁSICA HC 45 T6 (A5:6) 0,12kW (material) | 632.23 |
| CATHC0157 | VENTILADOR SERIE TRIFÁSICA HC 50 T6 (A0:6) 0,12kW (material) | 654.73 |
| CATHC0158 | VENTILADOR SERIE TRIFÁSICA HC 50 T6 (A5:6) 0,12kW (material) | 719.96 |
| CATHC0159 | VENTILADOR SERIE TRIFÁSICA HC 50 T6 (A5:6) 0,18kW (material) | 733.26 |
| CATHC0160 | VENTILADOR SERIE TRIFÁSICA HC 56 T6 (A2:9) 0,12kW (material) | 779.99 |
| CATHC0161 | VENTILADOR SERIE TRIFÁSICA HC 56 T6 (A2:9) 0,18kW (material) | 793.4 |
| CATHC0162 | VENTILADOR SERIE TRIFÁSICA HC 56 T6 (A2:9) 0,25kW (material) | 798.7 |
| CATHC0163 | VENTILADOR SERIE TRIFÁSICA HC 56 T6 (A2:9) 0,37kW (material) | 812.12 |
| CATHC0164 | VENTILADOR SERIE TRIFÁSICA HC 56 T6 (A2:9) 0,55kW (material) | 801.08 |
| CATHC0165 | VENTILADOR SERIE TRIFÁSICA HC 56 T6 (A2:6) 0,12kW (material) | 755.22 |
| CATHC0166 | VENTILADOR SERIE TRIFÁSICA HC 56 T6 (A2:6) 0,18kW (material) | 768.63 |
| CATHC0167 | VENTILADOR SERIE TRIFÁSICA HC 56 T6 (A2:6) 0,25kW (material) | 773.93 |
| CATHC0168 | VENTILADOR SERIE TRIFÁSICA HC 56 T6 (A2:6) 0,37kW (material) | 787.35 |
| CATHC0169 | VENTILADOR SERIE TRIFÁSICA HC 56 T6 (A2:6) 0,55kW (material) | 776.31 |
| CATHC0170 | VENTILADOR SERIE TRIFÁSICA HC 56 T6 (A5:6) 0,12kW (material) | 765.93 |
| CATHC0171 | VENTILADOR SERIE TRIFÁSICA HC 56 T6 (A5:6) 0,18kW (material) | 779.23 |
| CATHC0172 | VENTILADOR SERIE TRIFÁSICA HC 56 T6 (A5:6) 0,25kW (material) | 784.64 |
| CATHC0173 | VENTILADOR SERIE TRIFÁSICA HC 56 T6 (A5:6) 0,37kW (material) | 798.05 |
| CATHC0174 | VENTILADOR SERIE TRIFÁSICA HC 56 T6 (A5:6) 0,55kW (material) | 787.02 |
| CATHC0175 | VENTILADOR SERIE TRIFÁSICA HC 63 T6 (A2:9) 0,18kW (material) | 865.33 |
| CATHC0176 | VENTILADOR SERIE TRIFÁSICA HC 63 T6 (A2:9) 0,25kW (material) | 870.74 |
| CATHC0177 | VENTILADOR SERIE TRIFÁSICA HC 63 T6 (A2:9) 0,37kW (material) | 884.15 |
| CATHC0178 | VENTILADOR SERIE TRIFÁSICA HC 63 T6 (A2:9) 0,55kW (material) | 873.12 |
| CATHC0179 | VENTILADOR SERIE TRIFÁSICA HC 63 T6 (A2:9) 0,75kW (material) | 896.7 |
| CATHC0180 | VENTILADOR SERIE TRIFÁSICA HC 63 T6 (A2:6) 0,18kW (material) | 840.56 |
| CATHC0181 | VENTILADOR SERIE TRIFÁSICA HC 63 T6 (A2:6) 0,25kW (material) | 845.97 |
| CATHC0182 | VENTILADOR SERIE TRIFÁSICA HC 63 T6 (A2:6) 0,37kW (material) | 859.38 |
| CATHC0183 | VENTILADOR SERIE TRIFÁSICA HC 63 T6 (A2:6) 0,55kW (material) | 848.35 |
| CATHC0184 | VENTILADOR SERIE TRIFÁSICA HC 63 T6 (A2:6) 0,75kW (material) | 871.93 |
| CATHC0185 | VENTILADOR SERIE TRIFÁSICA HC 63 T6 (A5:6) 0,18kW (material) | 851.27 |
| CATHC0186 | VENTILADOR SERIE TRIFÁSICA HC 63 T6 (A5:6) 0,25kW (material) | 856.68 |
| CATHC0187 | VENTILADOR SERIE TRIFÁSICA HC 63 T6 (A5:6) 0,37kW (material) | 869.98 |
| CATHC0188 | VENTILADOR SERIE TRIFÁSICA HC 63 T6 (A5:6) 0,55kW (material) | 858.95 |
| CATHC0189 | VENTILADOR SERIE TRIFÁSICA HC 63 T6 (A5:6) 0,75kW (material) | 882.64 |
| CATHC0190 | VENTILADOR SERIE TRIFÁSICA HC 71 T6 (A2:9) 0,25kW (material) | 989.18 |
| CATHC0191 | VENTILADOR SERIE TRIFÁSICA HC 71 T6 (A2:9) 0,37kW (material) | 1002.49 |
| CATHC0192 | VENTILADOR SERIE TRIFÁSICA HC 71 T6 (A2:9) 0,55kW (material) | 991.56 |
| CATHC0193 | VENTILADOR SERIE TRIFÁSICA HC 71 T6 (A2:9) 0,75kW (material) | 1015.14 |
| CATHC0194 | VENTILADOR SERIE TRIFÁSICA HC 71 T6 (A2:9) 1,1kW (material) | 1062.3 |
| CATHC0195 | VENTILADOR SERIE TRIFÁSICA HC 71 T6 (A2:6) 0,25kW (material) | 964.41 |
| CATHC0196 | VENTILADOR SERIE TRIFÁSICA HC 71 T6 (A2:6) 0,37kW (material) | 977.72 |
| CATHC0197 | VENTILADOR SERIE TRIFÁSICA HC 71 T6 (A2:6) 0,55kW (material) | 966.79 |
| CATHC0198 | VENTILADOR SERIE TRIFÁSICA HC 71 T6 (A2:6) 0,75kW (material) | 990.37 |
| CATHC0199 | VENTILADOR SERIE TRIFÁSICA HC 71 T6 (A2:6) 1,1kW (material) | 1037.53 |
| CATHC0200 | VENTILADOR SERIE TRIFÁSICA HC 71 T6 (A5:6) 0,25kW (material) | 975.01 |
| CATHC0201 | VENTILADOR SERIE TRIFÁSICA HC 71 T6 (A5:6) 0,37kW (material) | 988.43 |
| CATHC0202 | VENTILADOR SERIE TRIFÁSICA HC 71 T6 (A5:6) 0,55kW (material) | 977.39 |
| CATHC0203 | VENTILADOR SERIE TRIFÁSICA HC 71 T6 (A5:6) 0,75kW (material) | 1000.97 |
| CATHC0204 | VENTILADOR SERIE TRIFÁSICA HC 71 T6 (A5:6) 1,1kW (material) | 1048.24 |
| CATHC0205 | VENTILADOR SERIE TRIFÁSICA HC 80 T6 (A2:9) 0,37kW (material) | 1097.57 |
| CATHC0206 | VENTILADOR SERIE TRIFÁSICA HC 80 T6 (A2:9) 0,55kW (material) | 1086.53 |
| CATHC0207 | VENTILADOR SERIE TRIFÁSICA HC 80 T6 (A2:9) 0,75kW (material) | 1110.22 |
| CATHC0208 | VENTILADOR SERIE TRIFÁSICA HC 80 T6 (A2:9) 1,1kW (material) | 1157.38 |
| CATHC0209 | VENTILADOR SERIE TRIFÁSICA HC 80 T6 (A2:9) 1,5kW (material) | 1238.83 |
| CATHC0210 | VENTILADOR SERIE TRIFÁSICA HC 80 T6 (A2:9) 2,2kW (material) | 1372.31 |
| CATHC0211 | VENTILADOR SERIE TRIFÁSICA HC 80 T6 (A2:6) 0,37kW (material) | 1072.8 |
| CATHC0212 | VENTILADOR SERIE TRIFÁSICA HC 80 T6 (A2:6) 0,55kW (material) | 1061.76 |
| CATHC0213 | VENTILADOR SERIE TRIFÁSICA HC 80 T6 (A2:6) 0,75kW (material) | 1085.45 |
| CATHC0214 | VENTILADOR SERIE TRIFÁSICA HC 80 T6 (A2:6) 1,1kW (material) | 1132.61 |
| CATHC0215 | VENTILADOR SERIE TRIFÁSICA HC 80 T6 (A2:6) 1,5kW (material) | 1214.06 |
| CATHC0216 | VENTILADOR SERIE TRIFÁSICA HC 80 T6 (A2:6) 2,2kW (material) | 1347.54 |
| CATHC0217 | VENTILADOR SERIE TRIFÁSICA HC 80 T6 (A5:6) 0,37kW (material) | 1083.51 |
| CATHC0218 | VENTILADOR SERIE TRIFÁSICA HC 80 T6 (A5:6) 0,55kW (material) | 1072.47 |
| CATHC0219 | VENTILADOR SERIE TRIFÁSICA HC 80 T6 (A5:6) 0,75kW (material) | 1096.05 |
| CATHC0220 | VENTILADOR SERIE TRIFÁSICA HC 80 T6 (A5:6) 1,1kW (material) | 1143.32 |
| CATHC0221 | VENTILADOR SERIE TRIFÁSICA HC 80 T6 (A5:6) 1,5kW (material) | 1224.77 |
| CATHC0222 | VENTILADOR SERIE TRIFÁSICA HC 80 T6 (A5:6) 2,2kW (material) | 1358.25 |
| CATHC0223 | VENTILADOR SERIE TRIFÁSICA HC 90 T6 (A6:6) 0,75kW (material) | 1835.16 |
| CATHC0224 | VENTILADOR SERIE TRIFÁSICA HC 90 T6 (A6:6) 1,1kW (material) | 1882.42 |
| CATHC0225 | VENTILADOR SERIE TRIFÁSICA HC 90 T6 (A6:6) 1,5kW (material) | 1963.87 |
| CATHC0226 | VENTILADOR SERIE TRIFÁSICA HC 90 T6 (A6:6) 2,2kW (material) | 2097.35 |
| CATHC0227 | VENTILADOR SERIE TRIFÁSICA HC 90 T6 (A6:6) 3kW (material) | 2330.34 |
| CATHC0228 | VENTILADOR SERIE TRIFÁSICA HC 90 T6 (A6:6) 4kW (material) | 2445.65 |
| CATHC0229 | VENTILADOR SERIE TRIFÁSICA HC 90 T6 (A6:3) 0,75kW (material) | 1705.79 |
| CATHC0230 | VENTILADOR SERIE TRIFÁSICA HC 90 T6 (A6:3) 1,1kW (material) | 1752.95 |
| CATHC0231 | VENTILADOR SERIE TRIFÁSICA HC 90 T6 (A6:3) 1,5kW (material) | 1834.4 |
| CATHC0232 | VENTILADOR SERIE TRIFÁSICA HC 90 T6 (A6:3) 2,2kW (material) | 1967.88 |
| CATHC0233 | VENTILADOR SERIE TRIFÁSICA HC 90 T6 (A6:3) 3kW (material) | 2200.98 |
| CATHC0234 | VENTILADOR SERIE TRIFÁSICA HC 90 T6 (A6:3) 4kW (material) | 2316.28 |
| CATHC0235 | VENTILADOR SERIE TRIFÁSICA HC 100 T6 (A6:6) 1,1kW (material) | 2128.4 |
| CATHC0236 | VENTILADOR SERIE TRIFÁSICA HC 100 T6 (A6:6) 1,5kW (material) | 2209.85 |
| CATHC0237 | VENTILADOR SERIE TRIFÁSICA HC 100 T6 (A6:6) 2,2kW (material) | 2343.32 |
| CATHC0238 | VENTILADOR SERIE TRIFÁSICA HC 100 T6 (A6:6) 3kW (material) | 2576.31 |
| CATHC0239 | VENTILADOR SERIE TRIFÁSICA HC 100 T6 (A6:6) 4kW (material) | 2691.62 |
| CATHC0240 | VENTILADOR SERIE TRIFÁSICA HC 100 T6 (A6:6) 5,5kW (material) | 2854.63 |
| CATHC0241 | VENTILADOR SERIE TRIFÁSICA HC 100 T6 (A6:6) 7,5kW (material) | 3080.15 |
| CATHC0242 | VENTILADOR SERIE TRIFÁSICA HC 100 T6 (A6:3) 1,1kW (material) | 1998.92 |
| CATHC0243 | VENTILADOR SERIE TRIFÁSICA HC 100 T6 (A6:3) 1,5kW (material) | 2080.37 |
| CATHC0244 | VENTILADOR SERIE TRIFÁSICA HC 100 T6 (A6:3) 2,2kW (material) | 2213.85 |
| CATHC0245 | VENTILADOR SERIE TRIFÁSICA HC 100 T6 (A6:3) 3kW (material) | 2446.95 |
| CATHC0246 | VENTILADOR SERIE TRIFÁSICA HC 100 T6 (A6:3) 4kW (material) | 2562.25 |
| CATHC0247 | VENTILADOR SERIE TRIFÁSICA HC 100 T6 (A6:3) 5,5kW (material) | 2725.26 |
| CATHC0248 | VENTILADOR SERIE TRIFÁSICA HC 100 T6 (A6:3) 7,5kW (material) | 2950.68 |
| CATHC0249 | VENTILADOR SERIE TRIFÁSICA HC 112 T6 (A6:6) 1,5kW (material) | 3157.6 |
| CATHC0250 | VENTILADOR SERIE TRIFÁSICA HC 112 T6 (A6:6) 2,2kW (material) | 3291.19 |
| CATHC0251 | VENTILADOR SERIE TRIFÁSICA HC 112 T6 (A6:6) 3kW (material) | 3524.18 |
| CATHC0252 | VENTILADOR SERIE TRIFÁSICA HC 112 T6 (A6:6) 4kW (material) | 3639.48 |
| CATHC0253 | VENTILADOR SERIE TRIFÁSICA HC 112 T6 (A6:6) 5,5kW (material) | 3802.49 |
| CATHC0254 | VENTILADOR SERIE TRIFÁSICA HC 112 T6 (A6:6) 7,5kW (material) | 4027.91 |
| CATHC0255 | VENTILADOR SERIE TRIFÁSICA HC 112 T6 (A6:6) 11kW (material) | 4364.09 |
| CATHC0256 | VENTILADOR SERIE TRIFÁSICA HC 112 T6 (A6:3) 1,5kW (material) | 3028.23 |
| CATHC0257 | VENTILADOR SERIE TRIFÁSICA HC 112 T6 (A6:3) 2,2kW (material) | 3161.71 |
| CATHC0258 | VENTILADOR SERIE TRIFÁSICA HC 112 T6 (A6:3) 3kW (material) | 3394.81 |
| CATHC0259 | VENTILADOR SERIE TRIFÁSICA HC 112 T6 (A6:3) 4kW (material) | 3510.12 |
| CATHC0260 | VENTILADOR SERIE TRIFÁSICA HC 112 T6 (A6:3) 5,5kW (material) | 3673.12 |
| CATHC0261 | VENTILADOR SERIE TRIFÁSICA HC 112 T6 (A6:3) 7,5kW (material) | 3898.54 |
| CATHC0262 | VENTILADOR SERIE TRIFÁSICA HC 112 T6 (A6:3) 11kW (material) | 4234.73 |
| CATHC0263 | VENTILADOR SERIE TRIFÁSICA HC 125 T6 (A7:8) 3kW (material) | 4112.82 |
| CATHC0264 | VENTILADOR SERIE TRIFÁSICA HC 125 T6 (A7:8) 4kW (material) | 4228.13 |
| CATHC0265 | VENTILADOR SERIE TRIFÁSICA HC 125 T6 (A7:8) 5,5kW (material) | 4391.13 |
| CATHC0266 | VENTILADOR SERIE TRIFÁSICA HC 125 T6 (A7:8) 7,5kW (material) | 4616.55 |
| CATHC0267 | VENTILADOR SERIE TRIFÁSICA HC 125 T6 (A7:8) 11kW (material) | 4952.74 |
| CATHC0268 | VENTILADOR SERIE TRIFÁSICA HC 125 T6 (A7:8) 15kW (material) | 5462.63 |
| CATHC0269 | VENTILADOR SERIE TRIFÁSICA HC 125 T6 (A7:4) 2,2kW (material) | 3635.7 |
| CATHC0270 | VENTILADOR SERIE TRIFÁSICA HC 125 T6 (A7:4) 3kW (material) | 3868.8 |
| CATHC0271 | VENTILADOR SERIE TRIFÁSICA HC 125 T6 (A7:4) 4kW (material) | 3984.1 |
| CATHC0272 | VENTILADOR SERIE TRIFÁSICA HC 125 T6 (A7:4) 5,5kW (material) | 4147.11 |
| CATHC0273 | VENTILADOR SERIE TRIFÁSICA HC 125 T6 (A7:4) 7,5kW (material) | 4372.53 |
| CATHC0274 | VENTILADOR SERIE TRIFÁSICA HC 125 T6 (A7:4) 11kW (material) | 4708.71 |
| CATHC0275 | VENTILADOR SERIE TRIFÁSICA HC 125 T6 (A7:4) 15kW (material) | 5218.5 |
| CAMHCA0001 | VENTILADOR SERIE MONOFÁSICA HCA 35 M2 (A0:6) 0,55kW (material) | 515.96 |
| CAMHCA0002 | VENTILADOR SERIE MONOFÁSICA HCA 35 M2 (A0:6) 0,75kW (material) | 582.69 |
| CAMHCA0003 | VENTILADOR SERIE MONOFÁSICA HCA 35 M2 (A0:6) 1,1kW (material) | 616.44 |
| CAMHCA0004 | VENTILADOR SERIE MONOFÁSICA HCA 35 M4 (A0:6) 0,12kW (material) | 404.54 |
| CAMHCA0005 | VENTILADOR SERIE MONOFÁSICA HCA 40 M4 (A0:6) 0,18kW (material) | 441.43 |
| CAMHCA0006 | VENTILADOR SERIE MONOFÁSICA HCA 40 M4 (A0:6) 0,25kW (material) | 464.68 |
| CAMHCA0007 | VENTILADOR SERIE MONOFÁSICA HCA 45 M4 (A0:6) 0,25kW (material) | 504.16 |
| CAMHCA0008 | VENTILADOR SERIE MONOFÁSICA HCA 45 M4 (A5:6) 0,18kW (material) | 615.9 |
| CAMHCA0009 | VENTILADOR SERIE MONOFÁSICA HCA 45 M4 (A5:6) 0,25kW (material) | 639.16 |
| CAMHCA0010 | VENTILADOR SERIE MONOFÁSICA HCA 45 M4 (A5:6) 0,37kW (material) | 658.09 |
| CAMHCA0011 | VENTILADOR SERIE MONOFÁSICA HCA 45 M4 (A5:6) 0,55kW (material) | 707.73 |
| CAMHCA0012 | VENTILADOR SERIE MONOFÁSICA HCA 50 M4 (A0:6) 0,37kW (material) | 610.82 |
| CAMHCA0013 | VENTILADOR SERIE MONOFÁSICA HCA 50 M4 (A5:6) 0,25kW (material) | 726.88 |
| CAMHCA0014 | VENTILADOR SERIE MONOFÁSICA HCA 50 M4 (A5:6) 0,37kW (material) | 745.81 |
| CAMHCA0015 | VENTILADOR SERIE MONOFÁSICA HCA 50 M4 (A5:6) 0,55kW (material) | 795.35 |
| CAMHCA0016 | VENTILADOR SERIE MONOFÁSICA HCA 50 M4 (A5:6) 0,75kW (material) | 823.26 |
| CAMHCA0017 | VENTILADOR SERIE MONOFÁSICA HCA 56 M4 (A2:9) 0,37kW (material) | 834.83 |
| CAMHCA0018 | VENTILADOR SERIE MONOFÁSICA HCA 56 M4 (A2:9) 0,55kW (material) | 884.37 |
| CAMHCA0019 | VENTILADOR SERIE MONOFÁSICA HCA 56 M4 (A2:9) 0,75kW (material) | 912.28 |
| CAMHCA0020 | VENTILADOR SERIE MONOFÁSICA HCA 56 M4 (A2:6) 0,37kW (material) | 764.63 |
| CAMHCA0021 | VENTILADOR SERIE MONOFÁSICA HCA 56 M4 (A2:6) 0,55kW (material) | 814.17 |
| CAMHCA0022 | VENTILADOR SERIE MONOFÁSICA HCA 56 M4 (A2:6) 0,75kW (material) | 841.97 |
| CAMHCA0023 | VENTILADOR SERIE MONOFÁSICA HCA 56 M4 (A5:6) 0,37kW (material) | 791.78 |
| CAMHCA0024 | VENTILADOR SERIE MONOFÁSICA HCA 56 M4 (A5:6) 0,55kW (material) | 841.32 |
| CAMHCA0025 | VENTILADOR SERIE MONOFÁSICA HCA 56 M4 (A5:6) 0,75kW (material) | 869.12 |
| CAMHCA0026 | VENTILADOR SERIE MONOFÁSICA HCA 63 M4 (A2:9) 0,37kW (material) | 906.87 |
| CAMHCA0027 | VENTILADOR SERIE MONOFÁSICA HCA 63 M4 (A2:9) 0,55kW (material) | 956.41 |
| CAMHCA0028 | VENTILADOR SERIE MONOFÁSICA HCA 63 M4 (A2:9) 0,75kW (material) | 984.21 |
| CAMHCA0029 | VENTILADOR SERIE MONOFÁSICA HCA 63 M4 (A2:6) 0,37kW (material) | 836.56 |
| CAMHCA0030 | VENTILADOR SERIE MONOFÁSICA HCA 63 M4 (A2:6) 0,55kW (material) | 886.21 |
| CAMHCA0031 | VENTILADOR SERIE MONOFÁSICA HCA 63 M4 (A2:6) 0,75kW (material) | 914.01 |
| CAMHCA0032 | VENTILADOR SERIE MONOFÁSICA HCA 63 M4 (A5:6) 0,37kW (material) | 863.82 |
| CAMHCA0033 | VENTILADOR SERIE MONOFÁSICA HCA 63 M4 (A5:6) 0,55kW (material) | 913.36 |
| CAMHCA0034 | VENTILADOR SERIE MONOFÁSICA HCA 63 M4 (A5:6) 0,75kW (material) | 941.16 |
| CAMHCA0035 | VENTILADOR SERIE MONOFÁSICA HCA 71 M4 (A2:9) 0,75kW (material) | 1102.65 |
| CAMHCA0036 | VENTILADOR SERIE MONOFÁSICA HCA 71 M4 (A2:6) 0,75kW (material) | 1032.45 |
| CAMHCA0037 | VENTILADOR SERIE MONOFÁSICA HCA 71 M4 (A5:6) 0,75kW (material) | 1059.6 |
| CAMHCA0038 | VENTILADOR SERIE MONOFÁSICA HCA 45 M6 (A0:6) 0,12kW (material) | 482.32 |
| CAMHCA0039 | VENTILADOR SERIE MONOFÁSICA HCA 45 M6 (A5:6) 0,12kW (material) | 617.31 |
| CAMHCA0040 | VENTILADOR SERIE MONOFÁSICA HCA 50 M6 (A0:6) 0,12kW (material) | 570.04 |
| CAMHCA0041 | VENTILADOR SERIE MONOFÁSICA HCA 50 M6 (A5:6) 0,12kW (material) | 705.03 |
| CAMHCA0042 | VENTILADOR SERIE MONOFÁSICA HCA 50 M6 (A5:6) 0,18kW (material) | 735.21 |
| CAMHCA0043 | VENTILADOR SERIE MONOFÁSICA HCA 56 M6 (A2:9) 0,12kW (material) | 794.05 |
| CAMHCA0044 | VENTILADOR SERIE MONOFÁSICA HCA 56 M6 (A2:9) 0,18kW (material) | 824.23 |
| CAMHCA0045 | VENTILADOR SERIE MONOFÁSICA HCA 56 M6 (A2:9) 0,25kW (material) | 837.86 |
| CAMHCA0046 | VENTILADOR SERIE MONOFÁSICA HCA 56 M6 (A2:9) 0,37kW (material) | 906 |
| CAMHCA0047 | VENTILADOR SERIE MONOFÁSICA HCA 56 M6 (A2:9) 0,55kW (material) | 941.37 |
| CAMHCA0048 | VENTILADOR SERIE MONOFÁSICA HCA 56 M6 (A2:6) 0,12kW (material) | 723.74 |
| CAMHCA0049 | VENTILADOR SERIE MONOFÁSICA HCA 56 M6 (A2:6) 0,18kW (material) | 753.92 |
| CAMHCA0050 | VENTILADOR SERIE MONOFÁSICA HCA 56 M6 (A2:6) 0,25kW (material) | 767.55 |
| CAMHCA0051 | VENTILADOR SERIE MONOFÁSICA HCA 56 M6 (A2:6) 0,37kW (material) | 835.8 |
| CAMHCA0052 | VENTILADOR SERIE MONOFÁSICA HCA 56 M6 (A2:6) 0,55kW (material) | 871.07 |
| CAMHCA0053 | VENTILADOR SERIE MONOFÁSICA HCA 56 M6 (A5:6) 0,12kW (material) | 751 |
| CAMHCA0054 | VENTILADOR SERIE MONOFÁSICA HCA 56 M6 (A5:6) 0,18kW (material) | 781.18 |
| CAMHCA0055 | VENTILADOR SERIE MONOFÁSICA HCA 56 M6 (A5:6) 0,25kW (material) | 794.7 |
| CAMHCA0056 | VENTILADOR SERIE MONOFÁSICA HCA 56 M6 (A5:6) 0,37kW (material) | 862.95 |
| CAMHCA0057 | VENTILADOR SERIE MONOFÁSICA HCA 56 M6 (A5:6) 0,55kW (material) | 898.32 |
| CAMHCA0058 | VENTILADOR SERIE MONOFÁSICA HCA 63 M6 (A2:9) 0,18kW (material) | 896.27 |
| CAMHCA0059 | VENTILADOR SERIE MONOFÁSICA HCA 63 M6 (A2:9) 0,25kW (material) | 909.79 |
| CAMHCA0060 | VENTILADOR SERIE MONOFÁSICA HCA 63 M6 (A2:9) 0,37kW (material) | 978.04 |
| CAMHCA0061 | VENTILADOR SERIE MONOFÁSICA HCA 63 M6 (A2:9) 0,55kW (material) | 1013.41 |
| CAMHCA0062 | VENTILADOR SERIE MONOFÁSICA HCA 63 M6 (A2:9) 0,75kW (material) | 1066.96 |
| CAMHCA0063 | VENTILADOR SERIE MONOFÁSICA HCA 63 M6 (A2:6) 0,18kW (material) | 825.96 |
| CAMHCA0064 | VENTILADOR SERIE MONOFÁSICA HCA 63 M6 (A2:6) 0,25kW (material) | 839.59 |
| CAMHCA0065 | VENTILADOR SERIE MONOFÁSICA HCA 63 M6 (A2:6) 0,37kW (material) | 907.84 |
| CAMHCA0066 | VENTILADOR SERIE MONOFÁSICA HCA 63 M6 (A2:6) 0,55kW (material) | 943.11 |
| CAMHCA0067 | VENTILADOR SERIE MONOFÁSICA HCA 63 M6 (A2:6) 0,75kW (material) | 996.65 |
| CAMHCA0068 | VENTILADOR SERIE MONOFÁSICA HCA 63 M6 (A5:6) 0,18kW (material) | 853.11 |
| CAMHCA0069 | VENTILADOR SERIE MONOFÁSICA HCA 63 M6 (A5:6) 0,25kW (material) | 866.74 |
| CAMHCA0070 | VENTILADOR SERIE MONOFÁSICA HCA 63 M6 (A5:6) 0,37kW (material) | 934.99 |
| CAMHCA0071 | VENTILADOR SERIE MONOFÁSICA HCA 63 M6 (A5:6) 0,55kW (material) | 970.26 |
| CAMHCA0072 | VENTILADOR SERIE MONOFÁSICA HCA 63 M6 (A5:6) 0,75kW (material) | 1023.91 |
| CAMHCA0073 | VENTILADOR SERIE MONOFÁSICA HCA 71 M6 (A2:9) 0,25kW (material) | 1028.23 |
| CAMHCA0074 | VENTILADOR SERIE MONOFÁSICA HCA 71 M6 (A2:9) 0,37kW (material) | 1096.49 |
| CAMHCA0075 | VENTILADOR SERIE MONOFÁSICA HCA 71 M6 (A2:9) 0,55kW (material) | 1131.75 |
| CAMHCA0076 | VENTILADOR SERIE MONOFÁSICA HCA 71 M6 (A2:9) 0,75kW (material) | 1185.4 |
| CAMHCA0077 | VENTILADOR SERIE MONOFÁSICA HCA 71 M6 (A2:6) 0,25kW (material) | 958.03 |
| CAMHCA0078 | VENTILADOR SERIE MONOFÁSICA HCA 71 M6 (A2:6) 0,37kW (material) | 1026.18 |
| CAMHCA0079 | VENTILADOR SERIE MONOFÁSICA HCA 71 M6 (A2:6) 0,55kW (material) | 1061.55 |
| CAMHCA0080 | VENTILADOR SERIE MONOFÁSICA HCA 71 M6 (A2:6) 0,75kW (material) | 1115.09 |
| CAMHCA0081 | VENTILADOR SERIE MONOFÁSICA HCA 71 M6 (A5:6) 0,25kW (material) | 985.18 |
| CAMHCA0082 | VENTILADOR SERIE MONOFÁSICA HCA 71 M6 (A5:6) 0,37kW (material) | 1053.44 |
| CAMHCA0083 | VENTILADOR SERIE MONOFÁSICA HCA 71 M6 (A5:6) 0,55kW (material) | 1088.7 |
| CAMHCA0084 | VENTILADOR SERIE MONOFÁSICA HCA 71 M6 (A5:6) 0,75kW (material) | 1142.24 |
| CATHCA0001 | VENTILADOR SERIE TRIFÁSICA HCA 35 T2 (A0:6) 0,55kW (material) | 563.87 |
| CATHCA0002 | VENTILADOR SERIE TRIFÁSICA HCA 35 T2 (A0:6) 0,75kW (material) | 562.03 |
| CATHCA0003 | VENTILADOR SERIE TRIFÁSICA HCA 35 T2 (A0:6) 1,1kW (material) | 579.88 |
| CATHCA0004 | VENTILADOR SERIE TRIFÁSICA HCA 40 T2 (A0:6) 0,75kW (material) | 600.65 |
| CATHCA0005 | VENTILADOR SERIE TRIFÁSICA HCA 40 T2 (A0:6) 1,1kW (material) | 618.61 |
| CATHCA0006 | VENTILADOR SERIE TRIFÁSICA HCA 45 T2 (A0:6) 1,5kW (material) | 732.83 |
| CATHCA0007 | VENTILADOR SERIE TRIFÁSICA HCA 45 T2 (A0:6) 2,2kW (material) | 772.85 |
| CATHCA0008 | VENTILADOR SERIE TRIFÁSICA HCA 35 T4 (A0:6) 0,12kW (material) | 469.44 |
| CATHCA0009 | VENTILADOR SERIE TRIFÁSICA HCA 40 T4 (A0:6) 0,18kW (material) | 504.38 |
| CATHCA0010 | VENTILADOR SERIE TRIFÁSICA HCA 45 T4 (A0:6) 0,25kW (material) | 571.99 |
| CATHCA0011 | VENTILADOR SERIE TRIFÁSICA HCA 45 T4 (A5:6) 0,18kW (material) | 678.85 |
| CATHCA0012 | VENTILADOR SERIE TRIFÁSICA HCA 45 T4 (A5:6) 0,25kW (material) | 706.87 |
| CATHCA0013 | VENTILADOR SERIE TRIFÁSICA HCA 45 T4 (A5:6) 0,37kW (material) | 712.06 |
| CATHCA0014 | VENTILADOR SERIE TRIFÁSICA HCA 45 T4 (A5:6) 0,55kW (material) | 728.29 |
| CATHCA0015 | VENTILADOR SERIE TRIFÁSICA HCA 50 T4 (A0:6) 0,37kW (material) | 664.79 |
| CATHCA0016 | VENTILADOR SERIE TRIFÁSICA HCA 50 T4 (A5:6) 0,25kW (material) | 794.59 |
| CATHCA0017 | VENTILADOR SERIE TRIFÁSICA HCA 50 T4 (A5:6) 0,37kW (material) | 799.68 |
| CATHCA0018 | VENTILADOR SERIE TRIFÁSICA HCA 50 T4 (A5:6) 0,55kW (material) | 816.01 |
| CATHCA0019 | VENTILADOR SERIE TRIFÁSICA HCA 50 T4 (A5:6) 0,75kW (material) | 820.66 |
| CATHCA0020 | VENTILADOR SERIE TRIFÁSICA HCA 56 T4 (A2:9) 0,37kW (material) | 888.7 |
| CATHCA0021 | VENTILADOR SERIE TRIFÁSICA HCA 56 T4 (A2:9) 0,55kW (material) | 905.03 |
| CATHCA0022 | VENTILADOR SERIE TRIFÁSICA HCA 56 T4 (A2:9) 0,75kW (material) | 909.68 |
| CATHCA0023 | VENTILADOR SERIE TRIFÁSICA HCA 56 T4 (A2:9) 1,1kW (material) | 950.35 |
| CATHCA0024 | VENTILADOR SERIE TRIFÁSICA HCA 56 T4 (A2:9) 1,5kW (material) | 992.65 |
| CATHCA0025 | VENTILADOR SERIE TRIFÁSICA HCA 56 T4 (A2:9) 2,2kW (material) | 1083.83 |
| CATHCA0026 | VENTILADOR SERIE TRIFÁSICA HCA 56 T4 (A2:6) 0,37kW (material) | 818.5 |
| CATHCA0027 | VENTILADOR SERIE TRIFÁSICA HCA 56 T4 (A2:6) 0,55kW (material) | 834.72 |
| CATHCA0028 | VENTILADOR SERIE TRIFÁSICA HCA 56 T4 (A2:6) 0,75kW (material) | 839.37 |
| CATHCA0029 | VENTILADOR SERIE TRIFÁSICA HCA 56 T4 (A2:6) 1,1kW (material) | 880.04 |
| CATHCA0030 | VENTILADOR SERIE TRIFÁSICA HCA 56 T4 (A2:6) 1,5kW (material) | 922.45 |
| CATHCA0031 | VENTILADOR SERIE TRIFÁSICA HCA 56 T4 (A2:6) 2,2kW (material) | 1013.52 |
| CATHCA0032 | VENTILADOR SERIE TRIFÁSICA HCA 56 T4 (A5:6) 0,37kW (material) | 845.65 |
| CATHCA0033 | VENTILADOR SERIE TRIFÁSICA HCA 56 T4 (A5:6) 0,55kW (material) | 861.98 |
| CATHCA0034 | VENTILADOR SERIE TRIFÁSICA HCA 56 T4 (A5:6) 0,75kW (material) | 866.52 |
| CATHCA0035 | VENTILADOR SERIE TRIFÁSICA HCA 56 T4 (A5:6) 1,1kW (material) | 907.3 |
| CATHCA0036 | VENTILADOR SERIE TRIFÁSICA HCA 56 T4 (A5:6) 1,5kW (material) | 949.6 |
| CATHCA0037 | VENTILADOR SERIE TRIFÁSICA HCA 56 T4 (A5:6) 2,2kW (material) | 1040.78 |
| CATHCA0038 | VENTILADOR SERIE TRIFÁSICA HCA 63 T4 (A2:9) 0,37kW (material) | 960.74 |
| CATHCA0039 | VENTILADOR SERIE TRIFÁSICA HCA 63 T4 (A2:9) 0,55kW (material) | 977.07 |
| CATHCA0040 | VENTILADOR SERIE TRIFÁSICA HCA 63 T4 (A2:9) 0,75kW (material) | 981.61 |
| CATHCA0041 | VENTILADOR SERIE TRIFÁSICA HCA 63 T4 (A2:9) 1,1kW (material) | 1022.39 |
| CATHCA0042 | VENTILADOR SERIE TRIFÁSICA HCA 63 T4 (A2:9) 1,5kW (material) | 1064.68 |
| CATHCA0043 | VENTILADOR SERIE TRIFÁSICA HCA 63 T4 (A2:9) 2,2kW (material) | 1155.87 |
| CATHCA0044 | VENTILADOR SERIE TRIFÁSICA HCA 63 T4 (A2:9) 3kW (material) | 1237.64 |
| CATHCA0045 | VENTILADOR SERIE TRIFÁSICA HCA 63 T4 (A2:6) 0,37kW (material) | 890.54 |
| CATHCA0046 | VENTILADOR SERIE TRIFÁSICA HCA 63 T4 (A2:6) 0,55kW (material) | 906.76 |
| CATHCA0047 | VENTILADOR SERIE TRIFÁSICA HCA 63 T4 (A2:6) 0,75kW (material) | 911.41 |
| CATHCA0048 | VENTILADOR SERIE TRIFÁSICA HCA 63 T4 (A2:6) 1,1kW (material) | 952.08 |
| CATHCA0049 | VENTILADOR SERIE TRIFÁSICA HCA 63 T4 (A2:6) 1,5kW (material) | 994.48 |
| CATHCA0050 | VENTILADOR SERIE TRIFÁSICA HCA 63 T4 (A2:6) 2,2kW (material) | 1085.56 |
| CATHCA0051 | VENTILADOR SERIE TRIFÁSICA HCA 63 T4 (A2:6) 3kW (material) | 1167.33 |
| CATHCA0052 | VENTILADOR SERIE TRIFÁSICA HCA 63 T4 (A5:6) 0,37kW (material) | 917.69 |
| CATHCA0053 | VENTILADOR SERIE TRIFÁSICA HCA 63 T4 (A5:6) 0,55kW (material) | 933.91 |
| CATHCA0054 | VENTILADOR SERIE TRIFÁSICA HCA 63 T4 (A5:6) 0,75kW (material) | 938.56 |
| CATHCA0055 | VENTILADOR SERIE TRIFÁSICA HCA 63 T4 (A5:6) 1,1kW (material) | 979.23 |
| CATHCA0056 | VENTILADOR SERIE TRIFÁSICA HCA 63 T4 (A5:6) 1,5kW (material) | 1021.63 |
| CATHCA0057 | VENTILADOR SERIE TRIFÁSICA HCA 63 T4 (A5:6) 2,2kW (material) | 1112.71 |
| CATHCA0058 | VENTILADOR SERIE TRIFÁSICA HCA 63 T4 (A5:6) 3kW (material) | 1194.48 |
| CATHCA0059 | VENTILADOR SERIE TRIFÁSICA HCA 71 T4 (A2:9) 0,75kW (material) | 1100.06 |
| CATHCA0060 | VENTILADOR SERIE TRIFÁSICA HCA 71 T4 (A2:9) 1,1kW (material) | 1140.83 |
| CATHCA0061 | VENTILADOR SERIE TRIFÁSICA HCA 71 T4 (A2:9) 1,5kW (material) | 1183.13 |
| CATHCA0062 | VENTILADOR SERIE TRIFÁSICA HCA 71 T4 (A2:9) 2,2kW (material) | 1274.31 |
| CATHCA0063 | VENTILADOR SERIE TRIFÁSICA HCA 71 T4 (A2:9) 3kW (material) | 1356.09 |
| CATHCA0064 | VENTILADOR SERIE TRIFÁSICA HCA 71 T4 (A2:9) 4kW (material) | 1476.91 |
| CATHCA0065 | VENTILADOR SERIE TRIFÁSICA HCA 71 T4 (A2:6) 0,75kW (material) | 1029.85 |
| CATHCA0066 | VENTILADOR SERIE TRIFÁSICA HCA 71 T4 (A2:6) 1,1kW (material) | 1070.53 |
| CATHCA0067 | VENTILADOR SERIE TRIFÁSICA HCA 71 T4 (A2:6) 1,5kW (material) | 1112.82 |
| CATHCA0068 | VENTILADOR SERIE TRIFÁSICA HCA 71 T4 (A2:6) 2,2kW (material) | 1204 |
| CATHCA0069 | VENTILADOR SERIE TRIFÁSICA HCA 71 T4 (A2:6) 3kW (material) | 1285.78 |
| CATHCA0070 | VENTILADOR SERIE TRIFÁSICA HCA 71 T4 (A2:6) 4kW (material) | 1406.6 |
| CATHCA0071 | VENTILADOR SERIE TRIFÁSICA HCA 71 T4 (A5:6) 0,75kW (material) | 1057 |
| CATHCA0072 | VENTILADOR SERIE TRIFÁSICA HCA 71 T4 (A5:6) 1,1kW (material) | 1097.68 |
| CATHCA0073 | VENTILADOR SERIE TRIFÁSICA HCA 71 T4 (A5:6) 1,5kW (material) | 1140.08 |
| CATHCA0074 | VENTILADOR SERIE TRIFÁSICA HCA 71 T4 (A5:6) 2,2kW (material) | 1231.15 |
| CATHCA0075 | VENTILADOR SERIE TRIFÁSICA HCA 71 T4 (A5:6) 3kW (material) | 1312.93 |
| CATHCA0076 | VENTILADOR SERIE TRIFÁSICA HCA 71 T4 (A5:6) 4kW (material) | 1433.86 |
| CATHCA0077 | VENTILADOR SERIE TRIFÁSICA HCA 80 T4 (A2:9) 1,1kW (material) | 1235.8 |
| CATHCA0078 | VENTILADOR SERIE TRIFÁSICA HCA 80 T4 (A2:9) 1,5kW (material) | 1278.21 |
| CATHCA0079 | VENTILADOR SERIE TRIFÁSICA HCA 80 T4 (A2:9) 2,2kW (material) | 1369.28 |
| CATHCA0080 | VENTILADOR SERIE TRIFÁSICA HCA 80 T4 (A2:9) 3kW (material) | 1451.06 |
| CATHCA0081 | VENTILADOR SERIE TRIFÁSICA HCA 80 T4 (A2:9) 4kW (material) | 1571.99 |
| CATHCA0082 | VENTILADOR SERIE TRIFÁSICA HCA 80 T4 (A2:9) 5,5kW (material) | 1755.55 |
| CATHCA0083 | VENTILADOR SERIE TRIFÁSICA HCA 80 T4 (A2:9) 7,5kW (material) | 1912.93 |
| CATHCA0084 | VENTILADOR SERIE TRIFÁSICA HCA 80 T4 (A2:9) 9,2kW (material) | 2234.51 |
| CATHCA0085 | VENTILADOR SERIE TRIFÁSICA HCA 80 T4 (A2:6) 1,1kW (material) | 1165.6 |
| CATHCA0086 | VENTILADOR SERIE TRIFÁSICA HCA 80 T4 (A2:6) 1,5kW (material) | 1207.9 |
| CATHCA0087 | VENTILADOR SERIE TRIFÁSICA HCA 80 T4 (A2:6) 2,2kW (material) | 1299.08 |
| CATHCA0088 | VENTILADOR SERIE TRIFÁSICA HCA 80 T4 (A2:6) 3kW (material) | 1380.86 |
| CATHCA0089 | VENTILADOR SERIE TRIFÁSICA HCA 80 T4 (A2:6) 4kW (material) | 1501.68 |
| CATHCA0090 | VENTILADOR SERIE TRIFÁSICA HCA 80 T4 (A2:6) 5,5kW (material) | 1685.34 |
| CATHCA0091 | VENTILADOR SERIE TRIFÁSICA HCA 80 T4 (A2:6) 7,5kW (material) | 1842.62 |
| CATHCA0092 | VENTILADOR SERIE TRIFÁSICA HCA 80 T4 (A2:6) 9,2kW (material) | 2164.2 |
| CATHCA0093 | VENTILADOR SERIE TRIFÁSICA HCA 80 T4 (A5:6) 1,1kW (material) | 1192.75 |
| CATHCA0094 | VENTILADOR SERIE TRIFÁSICA HCA 80 T4 (A5:6) 1,5kW (material) | 1235.05 |
| CATHCA0095 | VENTILADOR SERIE TRIFÁSICA HCA 80 T4 (A5:6) 2,2kW (material) | 1326.23 |
| CATHCA0096 | VENTILADOR SERIE TRIFÁSICA HCA 80 T4 (A5:6) 3kW (material) | 1408.01 |
| CATHCA0097 | VENTILADOR SERIE TRIFÁSICA HCA 80 T4 (A5:6) 4kW (material) | 1528.94 |
| CATHCA0098 | VENTILADOR SERIE TRIFÁSICA HCA 90 T4 (A6:6) 3kW (material) | 2265.23 |
| CATHCA0099 | VENTILADOR SERIE TRIFÁSICA HCA 90 T4 (A6:6) 4kW (material) | 2386.05 |
| CATHCA0100 | VENTILADOR SERIE TRIFÁSICA HCA 90 T4 (A6:6) 5,5kW (material) | 2569.72 |
| CATHCA0101 | VENTILADOR SERIE TRIFÁSICA HCA 90 T4 (A6:6) 7,5kW (material) | 2726.99 |
| CATHCA0102 | VENTILADOR SERIE TRIFÁSICA HCA 90 T4 (A6:6) 9,2kW (material) | 3048.57 |
| CATHCA0103 | VENTILADOR SERIE TRIFÁSICA HCA 90 T4 (A6:6) 11kW (material) | 3223.69 |
| CATHCA0104 | VENTILADOR SERIE TRIFÁSICA HCA 90 T4 (A6:6) 15kW (material) | 3421.96 |
| CATHCA0105 | VENTILADOR SERIE TRIFÁSICA HCA 90 T4 (A6:3) 3kW (material) | 2032.24 |
| CATHCA0106 | VENTILADOR SERIE TRIFÁSICA HCA 90 T4 (A6:3) 4kW (material) | 2153.06 |
| CATHCA0107 | VENTILADOR SERIE TRIFÁSICA HCA 90 T4 (A6:3) 5,5kW (material) | 2336.72 |
| CATHCA0108 | VENTILADOR SERIE TRIFÁSICA HCA 90 T4 (A6:3) 7,5kW (material) | 2494 |
| CATHCA0109 | VENTILADOR SERIE TRIFÁSICA HCA 90 T4 (A6:3) 9,2kW (material) | 2815.69 |
| CATHCA0110 | VENTILADOR SERIE TRIFÁSICA HCA 90 T4 (A6:3) 11kW (material) | 2990.7 |
| CATHCA0111 | VENTILADOR SERIE TRIFÁSICA HCA 90 T4 (A6:3) 15kW (material) | 3189.08 |
| CATHCA0112 | VENTILADOR SERIE TRIFÁSICA HCA 100 T4 (A6:6) 5,5kW (material) | 2815.69 |
| CATHCA0113 | VENTILADOR SERIE TRIFÁSICA HCA 100 T4 (A6:6) 7,5kW (material) | 2972.96 |
| CATHCA0114 | VENTILADOR SERIE TRIFÁSICA HCA 100 T4 (A6:6) 9,2kW (material) | 3294.65 |
| CATHCA0115 | VENTILADOR SERIE TRIFÁSICA HCA 100 T4 (A6:6) 11kW (material) | 3469.66 |
| CATHCA0116 | VENTILADOR SERIE TRIFÁSICA HCA 100 T4 (A6:6) 15kW (material) | 3668.04 |
| CATHCA0117 | VENTILADOR SERIE TRIFÁSICA HCA 100 T4 (A6:6) 18,5kW (material) | 4106.98 |
| CATHCA0118 | VENTILADOR SERIE TRIFÁSICA HCA 100 T4 (A6:6) 22kW (material) | 4248.46 |
| CATHCA0119 | VENTILADOR SERIE TRIFÁSICA HCA 100 T4 (A6:3) 5,5kW (material) | 2582.7 |
| CATHCA0120 | VENTILADOR SERIE TRIFÁSICA HCA 100 T4 (A6:3) 7,5kW (material) | 2740.08 |
| CATHCA0121 | VENTILADOR SERIE TRIFÁSICA HCA 100 T4 (A6:3) 9,2kW (material) | 3061.66 |
| CATHCA0122 | VENTILADOR SERIE TRIFÁSICA HCA 100 T4 (A6:3) 11kW (material) | 3236.67 |
| CATHCA0123 | VENTILADOR SERIE TRIFÁSICA HCA 100 T4 (A6:3) 15kW (material) | 3435.05 |
| CATHCA0124 | VENTILADOR SERIE TRIFÁSICA HCA 100 T4 (A6:3) 18,5kW (material) | 3874.1 |
| CATHCA0125 | VENTILADOR SERIE TRIFÁSICA HCA 100 T4 (A6:3) 22kW (material) | 4015.47 |
| CATHCA0126 | VENTILADOR SERIE TRIFÁSICA HCA 112 T4 (A6:6) 5,5kW (material) | 3763.55 |
| CATHCA0127 | VENTILADOR SERIE TRIFÁSICA HCA 112 T4 (A6:6) 7,5kW (material) | 3920.83 |
| CATHCA0128 | VENTILADOR SERIE TRIFÁSICA HCA 112 T4 (A6:6) 9,2kW (material) | 4242.4 |
| CATHCA0129 | VENTILADOR SERIE TRIFÁSICA HCA 112 T4 (A6:6) 11kW (material) | 4417.53 |
| CATHCA0130 | VENTILADOR SERIE TRIFÁSICA HCA 112 T4 (A6:6) 15kW (material) | 4615.8 |
| CATHCA0131 | VENTILADOR SERIE TRIFÁSICA HCA 112 T4 (A6:6) 18,5kW (material) | 5054.84 |
| CATHCA0132 | VENTILADOR SERIE TRIFÁSICA HCA 112 T4 (A6:6) 22kW (material) | 5196.33 |
| CATHCA0133 | VENTILADOR SERIE TRIFÁSICA HCA 112 T4 (A6:6) 30kW (material) | 5975.88 |
| CATHCA0134 | VENTILADOR SERIE TRIFÁSICA HCA 112 T4 (A6:6) 37kW (material) | 6684.16 |
| CATHCA0135 | VENTILADOR SERIE TRIFÁSICA HCA 112 T4 (A6:3) 5,5kW (material) | 3530.56 |
| CATHCA0136 | VENTILADOR SERIE TRIFÁSICA HCA 112 T4 (A6:3) 7,5kW (material) | 3687.83 |
| CATHCA0137 | VENTILADOR SERIE TRIFÁSICA HCA 112 T4 (A6:3) 9,2kW (material) | 4009.52 |
| CATHCA0138 | VENTILADOR SERIE TRIFÁSICA HCA 112 T4 (A6:3) 11kW (material) | 4184.54 |
| CATHCA0139 | VENTILADOR SERIE TRIFÁSICA HCA 112 T4 (A6:3) 15kW (material) | 4382.91 |
| CATHCA0140 | VENTILADOR SERIE TRIFÁSICA HCA 112 T4 (A6:3) 18,5kW (material) | 4821.85 |
| CATHCA0141 | VENTILADOR SERIE TRIFÁSICA HCA 112 T4 (A6:3) 22kW (material) | 4963.34 |
| CATHCA0142 | VENTILADOR SERIE TRIFÁSICA HCA 112 T4 (A6:3) 30kW (material) | 5742.89 |
| CATHCA0143 | VENTILADOR SERIE TRIFÁSICA HCA 112 T4 (A6:3) 37kW (material) | 6451.17 |
| CATHCA0144 | VENTILADOR SERIE TRIFÁSICA HCA 125 T4 (A7:8) 11kW (material) | 5013.53 |
| CATHCA0145 | VENTILADOR SERIE TRIFÁSICA HCA 125 T4 (A7:8) 15kW (material) | 5211.9 |
| CATHCA0146 | VENTILADOR SERIE TRIFÁSICA HCA 125 T4 (A7:8) 18,5kW (material) | 5650.95 |
| CATHCA0147 | VENTILADOR SERIE TRIFÁSICA HCA 125 T4 (A7:8) 22kW (material) | 5792.33 |
| CATHCA0148 | VENTILADOR SERIE TRIFÁSICA HCA 125 T4 (A7:8) 30kW (material) | 6571.88 |
| CATHCA0149 | VENTILADOR SERIE TRIFÁSICA HCA 125 T4 (A7:8) 37kW (material) | 7280.16 |
| CATHCA0150 | VENTILADOR SERIE TRIFÁSICA HCA 125 T4 (A7:8) 45kW (material) | 7722.45 |
| CATHCA0151 | VENTILADOR SERIE TRIFÁSICA HCA 125 T4 (A7:4) 7,5kW (material) | 4206.28 |
| CATHCA0152 | VENTILADOR SERIE TRIFÁSICA HCA 125 T4 (A7:4) 9,2kW (material) | 4527.86 |
| CATHCA0153 | VENTILADOR SERIE TRIFÁSICA HCA 125 T4 (A7:4) 11kW (material) | 4702.98 |
| CATHCA0154 | VENTILADOR SERIE TRIFÁSICA HCA 125 T4 (A7:4) 15kW (material) | 4901.25 |
| CATHCA0155 | VENTILADOR SERIE TRIFÁSICA HCA 125 T4 (A7:4) 18,5kW (material) | 5340.3 |
| CATHCA0156 | VENTILADOR SERIE TRIFÁSICA HCA 125 T4 (A7:4) 22kW (material) | 5481.67 |
| CATHCA0157 | VENTILADOR SERIE TRIFÁSICA HCA 125 T4 (A7:4) 30kW (material) | 6261.34 |
| CATHCA0158 | VENTILADOR SERIE TRIFÁSICA HCA 125 T4 (A7:4) 37kW (material) | 6969.5 |
| CATHCA0159 | VENTILADOR SERIE TRIFÁSICA HCA 125 T4 (A7:4) 45kW (material) | 7411.8 |
| CATHCA0160 | VENTILADOR SERIE TRIFÁSICA HCA 35 T6 (A0:6) 0,12kW (material) | 535.43 |
| CATHCA0161 | VENTILADOR SERIE TRIFÁSICA HCA 40 T6 (A0:6) 0,12kW (material) | 565.17 |
| CATHCA0162 | VENTILADOR SERIE TRIFÁSICA HCA 45 T6 (A0:6) 0,12kW (material) | 604.76 |
| CATHCA0163 | VENTILADOR SERIE TRIFÁSICA HCA 45 T6 (A5:6) 0,12kW (material) | 739.75 |
| CATHCA0164 | VENTILADOR SERIE TRIFÁSICA HCA 50 T6 (A0:6) 0,12kW (material) | 692.48 |
| CATHCA0165 | VENTILADOR SERIE TRIFÁSICA HCA 50 T6 (A5:6) 0,12kW (material) | 827.37 |
| CATHCA0166 | VENTILADOR SERIE TRIFÁSICA HCA 50 T6 (A5:6) 0,18kW (material) | 840.78 |
| CATHCA0167 | VENTILADOR SERIE TRIFÁSICA HCA 56 T6 (A2:9) 0,12kW (material) | 916.5 |
| CATHCA0168 | VENTILADOR SERIE TRIFÁSICA HCA 56 T6 (A2:9) 0,18kW (material) | 929.8 |
| CATHCA0169 | VENTILADOR SERIE TRIFÁSICA HCA 56 T6 (A2:9) 0,25kW (material) | 935.21 |
| CATHCA0170 | VENTILADOR SERIE TRIFÁSICA HCA 56 T6 (A2:9) 0,37kW (material) | 948.62 |
| CATHCA0171 | VENTILADOR SERIE TRIFÁSICA HCA 56 T6 (A2:9) 0,55kW (material) | 937.59 |
| CATHCA0172 | VENTILADOR SERIE TRIFÁSICA HCA 56 T6 (A2:6) 0,12kW (material) | 846.19 |
| CATHCA0173 | VENTILADOR SERIE TRIFÁSICA HCA 56 T6 (A2:6) 0,18kW (material) | 859.6 |
| CATHCA0174 | VENTILADOR SERIE TRIFÁSICA HCA 56 T6 (A2:6) 0,25kW (material) | 864.9 |
| CATHCA0175 | VENTILADOR SERIE TRIFÁSICA HCA 56 T6 (A2:6) 0,37kW (material) | 878.31 |
| CATHCA0176 | VENTILADOR SERIE TRIFÁSICA HCA 56 T6 (A2:6) 0,55kW (material) | 867.28 |
| CATHCA0177 | VENTILADOR SERIE TRIFÁSICA HCA 56 T6 (A5:6) 0,12kW (material) | 873.34 |
| CATHCA0178 | VENTILADOR SERIE TRIFÁSICA HCA 56 T6 (A5:6) 0,18kW (material) | 886.75 |
| CATHCA0179 | VENTILADOR SERIE TRIFÁSICA HCA 56 T6 (A5:6) 0,25kW (material) | 892.16 |
| CATHCA0180 | VENTILADOR SERIE TRIFÁSICA HCA 56 T6 (A5:6) 0,37kW (material) | 905.46 |
| CATHCA0181 | VENTILADOR SERIE TRIFÁSICA HCA 56 T6 (A5:6) 0,55kW (material) | 894.43 |
| CATHCA0182 | VENTILADOR SERIE TRIFÁSICA HCA 63 T6 (A2:9) 0,18kW (material) | 1001.84 |
| CATHCA0183 | VENTILADOR SERIE TRIFÁSICA HCA 63 T6 (A2:9) 0,25kW (material) | 1007.25 |
| CATHCA0184 | VENTILADOR SERIE TRIFÁSICA HCA 63 T6 (A2:9) 0,37kW (material) | 1020.55 |
| CATHCA0185 | VENTILADOR SERIE TRIFÁSICA HCA 63 T6 (A2:9) 0,55kW (material) | 1009.52 |
| CATHCA0186 | VENTILADOR SERIE TRIFÁSICA HCA 63 T6 (A2:9) 0,75kW (material) | 1033.21 |
| CATHCA0187 | VENTILADOR SERIE TRIFÁSICA HCA 63 T6 (A2:6) 0,18kW (material) | 931.53 |
| CATHCA0188 | VENTILADOR SERIE TRIFÁSICA HCA 63 T6 (A2:6) 0,25kW (material) | 936.94 |
| CATHCA0189 | VENTILADOR SERIE TRIFÁSICA HCA 63 T6 (A2:6) 0,37kW (material) | 950.35 |
| CATHCA0190 | VENTILADOR SERIE TRIFÁSICA HCA 63 T6 (A2:6) 0,55kW (material) | 939.32 |
| CATHCA0191 | VENTILADOR SERIE TRIFÁSICA HCA 63 T6 (A2:6) 0,75kW (material) | 962.9 |
| CATHCA0192 | VENTILADOR SERIE TRIFÁSICA HCA 63 T6 (A5:6) 0,18kW (material) | 958.79 |
| CATHCA0193 | VENTILADOR SERIE TRIFÁSICA HCA 63 T6 (A5:6) 0,25kW (material) | 964.09 |
| CATHCA0194 | VENTILADOR SERIE TRIFÁSICA HCA 63 T6 (A5:6) 0,37kW (material) | 977.5 |
| CATHCA0195 | VENTILADOR SERIE TRIFÁSICA HCA 63 T6 (A5:6) 0,55kW (material) | 966.47 |
| CATHCA0196 | VENTILADOR SERIE TRIFÁSICA HCA 63 T6 (A5:6) 0,75kW (material) | 990.05 |
| CATHCA0197 | VENTILADOR SERIE TRIFÁSICA HCA 71 T6 (A2:9) 0,25kW (material) | 1125.58 |
| CATHCA0198 | VENTILADOR SERIE TRIFÁSICA HCA 71 T6 (A2:9) 0,37kW (material) | 1139 |
| CATHCA0199 | VENTILADOR SERIE TRIFÁSICA HCA 71 T6 (A2:9) 0,55kW (material) | 1127.96 |
| CATHCA0200 | VENTILADOR SERIE TRIFÁSICA HCA 71 T6 (A2:9) 0,75kW (material) | 1151.54 |
| CATHCA0201 | VENTILADOR SERIE TRIFÁSICA HCA 71 T6 (A2:9) 1,1kW (material) | 1198.81 |
| CATHCA0202 | VENTILADOR SERIE TRIFÁSICA HCA 71 T6 (A2:6) 0,25kW (material) | 1055.38 |
| CATHCA0203 | VENTILADOR SERIE TRIFÁSICA HCA 71 T6 (A2:6) 0,37kW (material) | 1068.69 |
| CATHCA0204 | VENTILADOR SERIE TRIFÁSICA HCA 71 T6 (A2:6) 0,55kW (material) | 1057.76 |
| CATHCA0205 | VENTILADOR SERIE TRIFÁSICA HCA 71 T6 (A2:6) 0,75kW (material) | 1081.34 |
| CATHCA0206 | VENTILADOR SERIE TRIFÁSICA HCA 71 T6 (A2:6) 1,1kW (material) | 1128.5 |
| CATHCA0207 | VENTILADOR SERIE TRIFÁSICA HCA 71 T6 (A5:6) 0,25kW (material) | 1082.53 |
| CATHCA0208 | VENTILADOR SERIE TRIFÁSICA HCA 71 T6 (A5:6) 0,37kW (material) | 1095.94 |
| CATHCA0209 | VENTILADOR SERIE TRIFÁSICA HCA 71 T6 (A5:6) 0,55kW (material) | 1084.91 |
| CATHCA0210 | VENTILADOR SERIE TRIFÁSICA HCA 71 T6 (A5:6) 0,75kW (material) | 1108.49 |
| CATHCA0211 | VENTILADOR SERIE TRIFÁSICA HCA 71 T6 (A5:6) 1,1kW (material) | 1155.76 |
| CATHCA0212 | VENTILADOR SERIE TRIFÁSICA HCA 80 T6 (A2:9) 0,37kW (material) | 1234.07 |
| CATHCA0213 | VENTILADOR SERIE TRIFÁSICA HCA 80 T6 (A2:9) 0,55kW (material) | 1223.04 |
| CATHCA0214 | VENTILADOR SERIE TRIFÁSICA HCA 80 T6 (A2:9) 0,75kW (material) | 1246.62 |
| CATHCA0215 | VENTILADOR SERIE TRIFÁSICA HCA 80 T6 (A2:9) 1,1kW (material) | 1293.89 |
| CATHCA0216 | VENTILADOR SERIE TRIFÁSICA HCA 80 T6 (A2:9) 1,5kW (material) | 1375.34 |
| CATHCA0217 | VENTILADOR SERIE TRIFÁSICA HCA 80 T6 (A2:9) 2,2kW (material) | 1508.82 |
| CATHCA0218 | VENTILADOR SERIE TRIFÁSICA HCA 80 T6 (A2:6) 0,37kW (material) | 1163.77 |
| CATHCA0219 | VENTILADOR SERIE TRIFÁSICA HCA 80 T6 (A2:6) 0,55kW (material) | 1152.73 |
| CATHCA0220 | VENTILADOR SERIE TRIFÁSICA HCA 80 T6 (A2:6) 0,75kW (material) | 1176.42 |
| CATHCA0221 | VENTILADOR SERIE TRIFÁSICA HCA 80 T6 (A2:6) 1,1kW (material) | 1223.58 |
| CATHCA0222 | VENTILADOR SERIE TRIFÁSICA HCA 80 T6 (A2:6) 1,5kW (material) | 1305.03 |
| CATHCA0223 | VENTILADOR SERIE TRIFÁSICA HCA 80 T6 (A2:6) 2,2kW (material) | 1438.51 |
| CATHCA0224 | VENTILADOR SERIE TRIFÁSICA HCA 80 T6 (A5:6) 0,37kW (material) | 1191.02 |
| CATHCA0225 | VENTILADOR SERIE TRIFÁSICA HCA 80 T6 (A5:6) 0,55kW (material) | 1179.99 |
| CATHCA0226 | VENTILADOR SERIE TRIFÁSICA HCA 80 T6 (A5:6) 0,75kW (material) | 1203.57 |
| CATHCA0227 | VENTILADOR SERIE TRIFÁSICA HCA 80 T6 (A5:6) 1,1kW (material) | 1250.73 |
| CATHCA0228 | VENTILADOR SERIE TRIFÁSICA HCA 80 T6 (A5:6) 1,5kW (material) | 1332.18 |
| CATHCA0229 | VENTILADOR SERIE TRIFÁSICA HCA 80 T6 (A5:6) 2,2kW (material) | 1465.66 |
| CATHCA0230 | VENTILADOR SERIE TRIFÁSICA HCA 90 T6 (A6:6) 0,75kW (material) | 2060.79 |
| CATHCA0231 | VENTILADOR SERIE TRIFÁSICA HCA 90 T6 (A6:6) 1,1kW (material) | 2107.95 |
| CATHCA0232 | VENTILADOR SERIE TRIFÁSICA HCA 90 T6 (A6:6) 1,5kW (material) | 2189.4 |
| CATHCA0233 | VENTILADOR SERIE TRIFÁSICA HCA 90 T6 (A6:6) 2,2kW (material) | 2322.88 |
| CATHCA0234 | VENTILADOR SERIE TRIFÁSICA HCA 90 T6 (A6:6) 3kW (material) | 2555.98 |
| CATHCA0235 | VENTILADOR SERIE TRIFÁSICA HCA 90 T6 (A6:6) 4kW (material) | 2671.28 |
| CATHCA0236 | VENTILADOR SERIE TRIFÁSICA HCA 90 T6 (A6:3) 0,75kW (material) | 1827.8 |
| CATHCA0237 | VENTILADOR SERIE TRIFÁSICA HCA 90 T6 (A6:3) 1,1kW (material) | 1874.96 |
| CATHCA0238 | VENTILADOR SERIE TRIFÁSICA HCA 90 T6 (A6:3) 1,5kW (material) | 1956.41 |
| CATHCA0239 | VENTILADOR SERIE TRIFÁSICA HCA 90 T6 (A6:3) 2,2kW (material) | 2089.89 |
| CATHCA0240 | VENTILADOR SERIE TRIFÁSICA HCA 90 T6 (A6:3) 3kW (material) | 2322.99 |
| CATHCA0241 | VENTILADOR SERIE TRIFÁSICA HCA 90 T6 (A6:3) 4kW (material) | 2438.29 |
| CATHCA0242 | VENTILADOR SERIE TRIFÁSICA HCA 100 T6 (A6:6) 1,1kW (material) | 2353.92 |
| CATHCA0243 | VENTILADOR SERIE TRIFÁSICA HCA 100 T6 (A6:6) 1,5kW (material) | 2435.37 |
| CATHCA0244 | VENTILADOR SERIE TRIFÁSICA HCA 100 T6 (A6:6) 2,2kW (material) | 2568.85 |
| CATHCA0245 | VENTILADOR SERIE TRIFÁSICA HCA 100 T6 (A6:6) 3kW (material) | 2801.95 |
| CATHCA0246 | VENTILADOR SERIE TRIFÁSICA HCA 100 T6 (A6:6) 4kW (material) | 2917.26 |
| CATHCA0247 | VENTILADOR SERIE TRIFÁSICA HCA 100 T6 (A6:6) 5,5kW (material) | 3080.26 |
| CATHCA0248 | VENTILADOR SERIE TRIFÁSICA HCA 100 T6 (A6:6) 7,5kW (material) | 3305.68 |
| CATHCA0249 | VENTILADOR SERIE TRIFÁSICA HCA 100 T6 (A6:3) 1,1kW (material) | 2121.04 |
| CATHCA0250 | VENTILADOR SERIE TRIFÁSICA HCA 100 T6 (A6:3) 1,5kW (material) | 2202.38 |
| CATHCA0251 | VENTILADOR SERIE TRIFÁSICA HCA 100 T6 (A6:3) 2,2kW (material) | 2335.86 |
| CATHCA0252 | VENTILADOR SERIE TRIFÁSICA HCA 100 T6 (A6:3) 3kW (material) | 2568.96 |
| CATHCA0253 | VENTILADOR SERIE TRIFÁSICA HCA 100 T6 (A6:3) 4kW (material) | 2684.26 |
| CATHCA0254 | VENTILADOR SERIE TRIFÁSICA HCA 100 T6 (A6:3) 5,5kW (material) | 2847.27 |
| CATHCA0255 | VENTILADOR SERIE TRIFÁSICA HCA 100 T6 (A6:3) 7,5kW (material) | 3072.69 |
| CATHCA0256 | VENTILADOR SERIE TRIFÁSICA HCA 112 T6 (A6:6) 1,5kW (material) | 3383.24 |
| CATHCA0257 | VENTILADOR SERIE TRIFÁSICA HCA 112 T6 (A6:6) 2,2kW (material) | 3516.71 |
| CATHCA0258 | VENTILADOR SERIE TRIFÁSICA HCA 112 T6 (A6:6) 3kW (material) | 3749.81 |
| CATHCA0259 | VENTILADOR SERIE TRIFÁSICA HCA 112 T6 (A6:6) 4kW (material) | 3865.12 |
| CATHCA0260 | VENTILADOR SERIE TRIFÁSICA HCA 112 T6 (A6:6) 5,5kW (material) | 4028.13 |
| CATHCA0261 | VENTILADOR SERIE TRIFÁSICA HCA 112 T6 (A6:6) 7,5kW (material) | 4253.55 |
| CATHCA0262 | VENTILADOR SERIE TRIFÁSICA HCA 112 T6 (A6:6) 11kW (material) | 4589.73 |
| CATHCA0263 | VENTILADOR SERIE TRIFÁSICA HCA 112 T6 (A6:3) 1,5kW (material) | 3150.25 |
| CATHCA0264 | VENTILADOR SERIE TRIFÁSICA HCA 112 T6 (A6:3) 2,2kW (material) | 3283.72 |
| CATHCA0265 | VENTILADOR SERIE TRIFÁSICA HCA 112 T6 (A6:3) 3kW (material) | 3516.82 |
| CATHCA0266 | VENTILADOR SERIE TRIFÁSICA HCA 112 T6 (A6:3) 4kW (material) | 3632.13 |
| CATHCA0267 | VENTILADOR SERIE TRIFÁSICA HCA 112 T6 (A6:3) 5,5kW (material) | 3795.14 |
| CATHCA0268 | VENTILADOR SERIE TRIFÁSICA HCA 112 T6 (A6:3) 7,5kW (material) | 4020.56 |
| CATHCA0269 | VENTILADOR SERIE TRIFÁSICA HCA 112 T6 (A6:3) 11kW (material) | 4356.74 |
| CATHCA0270 | VENTILADOR SERIE TRIFÁSICA HCA 125 T6 (A7:8) 3kW (material) | 4345.81 |
| CATHCA0271 | VENTILADOR SERIE TRIFÁSICA HCA 125 T6 (A7:8) 4kW (material) | 4461.12 |
| CATHCA0272 | VENTILADOR SERIE TRIFÁSICA HCA 125 T6 (A7:8) 5,5kW (material) | 4624.13 |
| CATHCA0273 | VENTILADOR SERIE TRIFÁSICA HCA 125 T6 (A7:8) 7,5kW (material) | 4849.54 |
| CATHCA0274 | VENTILADOR SERIE TRIFÁSICA HCA 125 T6 (A7:8) 11kW (material) | 5185.73 |
| CATHCA0275 | VENTILADOR SERIE TRIFÁSICA HCA 125 T6 (A7:8) 15kW (material) | 5695.62 |
| CATHCA0276 | VENTILADOR SERIE TRIFÁSICA HCA 125 T6 (A7:4) 2,2kW (material) | 3802.17 |
| CATHCA0277 | VENTILADOR SERIE TRIFÁSICA HCA 125 T6 (A7:4) 3kW (material) | 4035.16 |
| CATHCA0278 | VENTILADOR SERIE TRIFÁSICA HCA 125 T6 (A7:4) 4kW (material) | 4150.46 |
| CATHCA0279 | VENTILADOR SERIE TRIFÁSICA HCA 125 T6 (A7:4) 5,5kW (material) | 4313.47 |
| CATHCA0280 | VENTILADOR SERIE TRIFÁSICA HCA 125 T6 (A7:4) 7,5kW (material) | 4538.89 |
| CATHCA0281 | VENTILADOR SERIE TRIFÁSICA HCA 125 T6 (A7:4) 11kW (material) | 4875.07 |
| CATHCA0282 | VENTILADOR SERIE TRIFÁSICA HCA 125 T6 (A7:4) 15kW (material) | 5384.97 |
| CAMHM0001 | VENTILADOR SERIE MONOFÁSICA HM 35 M2 (A0:6) 0,55kW (material) | 492.27 |
| CAMHM0002 | VENTILADOR SERIE MONOFÁSICA HM 35 M2 (A0:6) 0,75kW (material) | 559.01 |
| CAMHM0003 | VENTILADOR SERIE MONOFÁSICA HM 35 M2 (A0:6) 1,1kW (material) | 592.75 |
| CAMHM0004 | VENTILADOR SERIE MONOFÁSICA HM 35 M4 (A0:6) 0,12kW (material) | 383.67 |
| CAMHM0005 | VENTILADOR SERIE MONOFÁSICA HM 40 M4 (A0:6) 0,18kW (material) | 430.72 |
| CAMHM0006 | VENTILADOR SERIE MONOFÁSICA HM 40 M4 (A0:6) 0,25kW (material) | 453.98 |
| CAMHM0007 | VENTILADOR SERIE MONOFÁSICA HM 45 M4 (A0:6) 0,25kW (material) | 506.22 |
| CAMHM0008 | VENTILADOR SERIE MONOFÁSICA HM 45 M4 (A5:6) 0,18kW (material) | 548.19 |
| CAMHM0009 | VENTILADOR SERIE MONOFÁSICA HM 45 M4 (A5:6) 0,25kW (material) | 571.44 |
| CAMHM0010 | VENTILADOR SERIE MONOFÁSICA HM 45 M4 (A5:6) 0,37kW (material) | 590.48 |
| CAMHM0011 | VENTILADOR SERIE MONOFÁSICA HM 45 M4 (A5:6) 0,55kW (material) | 640.02 |
| CAMHM0012 | VENTILADOR SERIE MONOFÁSICA HM 50 M4 (A0:6) 0,37kW (material) | 632.23 |
| CAMHM0013 | VENTILADOR SERIE MONOFÁSICA HM 50 M4 (A5:6) 0,25kW (material) | 678.53 |
| CAMHM0014 | VENTILADOR SERIE MONOFÁSICA HM 50 M4 (A5:6) 0,37kW (material) | 697.57 |
| CAMHM0015 | VENTILADOR SERIE MONOFÁSICA HM 50 M4 (A5:6) 0,55kW (material) | 747.11 |
| CAMHM0016 | VENTILADOR SERIE MONOFÁSICA HM 50 M4 (A5:6) 0,75kW (material) | 774.91 |
| CAMHM0017 | VENTILADOR SERIE MONOFÁSICA HM 56 M4 (A2:9) 0,37kW (material) | 805.52 |
| CAMHM0018 | VENTILADOR SERIE MONOFÁSICA HM 56 M4 (A2:9) 0,55kW (material) | 855.06 |
| CAMHM0019 | VENTILADOR SERIE MONOFÁSICA HM 56 M4 (A2:9) 0,75kW (material) | 882.86 |
| CAMHM0020 | VENTILADOR SERIE MONOFÁSICA HM 56 M4 (A2:6) 0,37kW (material) | 780.75 |
| CAMHM0021 | VENTILADOR SERIE MONOFÁSICA HM 56 M4 (A2:6) 0,55kW (material) | 830.29 |
| CAMHM0022 | VENTILADOR SERIE MONOFÁSICA HM 56 M4 (A2:6) 0,75kW (material) | 858.09 |
| CAMHM0023 | VENTILADOR SERIE MONOFÁSICA HM 56 M4 (A5:6) 0,37kW (material) | 791.35 |
| CAMHM0024 | VENTILADOR SERIE MONOFÁSICA HM 56 M4 (A5:6) 0,55kW (material) | 841 |
| CAMHM0025 | VENTILADOR SERIE MONOFÁSICA HM 56 M4 (A5:6) 0,75kW (material) | 868.79 |
| CAMHM0026 | VENTILADOR SERIE MONOFÁSICA HM 63 M4 (A2:9) 0,37kW (material) | 887.72 |
| CAMHM0027 | VENTILADOR SERIE MONOFÁSICA HM 63 M4 (A2:9) 0,55kW (material) | 937.37 |
| CAMHM0028 | VENTILADOR SERIE MONOFÁSICA HM 63 M4 (A2:9) 0,75kW (material) | 965.17 |
| CAMHM0029 | VENTILADOR SERIE MONOFÁSICA HM 63 M4 (A2:6) 0,37kW (material) | 862.95 |
| CAMHM0030 | VENTILADOR SERIE MONOFÁSICA HM 63 M4 (A2:6) 0,55kW (material) | 912.6 |
| CAMHM0031 | VENTILADOR SERIE MONOFÁSICA HM 63 M4 (A2:6) 0,75kW (material) | 940.4 |
| CAMHM0032 | VENTILADOR SERIE MONOFÁSICA HM 63 M4 (A5:6) 0,37kW (material) | 873.66 |
| CAMHM0033 | VENTILADOR SERIE MONOFÁSICA HM 63 M4 (A5:6) 0,55kW (material) | 923.2 |
| CAMHM0034 | VENTILADOR SERIE MONOFÁSICA HM 63 M4 (A5:6) 0,75kW (material) | 951.11 |
| CAMHM0035 | VENTILADOR SERIE MONOFÁSICA HM 71 M4 (A2:9) 0,75kW (material) | 1076.69 |
| CAMHM0036 | VENTILADOR SERIE MONOFÁSICA HM 71 M4 (A2:6) 0,75kW (material) | 1051.92 |
| CAMHM0037 | VENTILADOR SERIE MONOFÁSICA HM 71 M4 (A5:6) 0,75kW (material) | 1062.63 |
| CAMHM0038 | VENTILADOR SERIE MONOFÁSICA HM 45 M6 (A0:6) 0,12kW (material) | 484.37 |
| CAMHM0039 | VENTILADOR SERIE MONOFÁSICA HM 45 M6 (A5:6) 0,12kW (material) | 549.59 |
| CAMHM0040 | VENTILADOR SERIE MONOFÁSICA HM 50 M6 (A0:6) 0,12kW (material) | 591.46 |
| CAMHM0041 | VENTILADOR SERIE MONOFÁSICA HM 50 M6 (A5:6) 0,12kW (material) | 656.68 |
| CAMHM0042 | VENTILADOR SERIE MONOFÁSICA HM 50 M6 (A5:6) 0,18kW (material) | 686.86 |
| CAMHM0043 | VENTILADOR SERIE MONOFÁSICA HM 56 M6 (A2:9) 0,12kW (material) | 764.63 |
| CAMHM0044 | VENTILADOR SERIE MONOFÁSICA HM 56 M6 (A2:9) 0,18kW (material) | 794.92 |
| CAMHM0045 | VENTILADOR SERIE MONOFÁSICA HM 56 M6 (A2:9) 0,25kW (material) | 808.44 |
| CAMHM0046 | VENTILADOR SERIE MONOFÁSICA HM 56 M6 (A2:9) 0,37kW (material) | 876.69 |
| CAMHM0047 | VENTILADOR SERIE MONOFÁSICA HM 56 M6 (A2:9) 0,55kW (material) | 911.95 |
| CAMHM0048 | VENTILADOR SERIE MONOFÁSICA HM 56 M6 (A2:6) 0,12kW (material) | 739.86 |
| CAMHM0049 | VENTILADOR SERIE MONOFÁSICA HM 56 M6 (A2:6) 0,18kW (material) | 770.15 |
| CAMHM0050 | VENTILADOR SERIE MONOFÁSICA HM 56 M6 (A2:6) 0,25kW (material) | 783.67 |
| CAMHM0051 | VENTILADOR SERIE MONOFÁSICA HM 56 M6 (A2:6) 0,37kW (material) | 851.92 |
| CAMHM0052 | VENTILADOR SERIE MONOFÁSICA HM 56 M6 (A2:6) 0,55kW (material) | 887.18 |
| CAMHM0053 | VENTILADOR SERIE MONOFÁSICA HM 56 M6 (A5:6) 0,12kW (material) | 750.57 |
| CAMHM0054 | VENTILADOR SERIE MONOFÁSICA HM 56 M6 (A5:6) 0,18kW (material) | 780.75 |
| CAMHM0055 | VENTILADOR SERIE MONOFÁSICA HM 56 M6 (A5:6) 0,25kW (material) | 794.38 |
| CAMHM0056 | VENTILADOR SERIE MONOFÁSICA HM 56 M6 (A5:6) 0,37kW (material) | 862.63 |
| CAMHM0057 | VENTILADOR SERIE MONOFÁSICA HM 56 M6 (A5:6) 0,55kW (material) | 897.89 |
| CAMHM0058 | VENTILADOR SERIE MONOFÁSICA HM 63 M6 (A2:9) 0,18kW (material) | 877.12 |
| CAMHM0059 | VENTILADOR SERIE MONOFÁSICA HM 63 M6 (A2:9) 0,25kW (material) | 890.75 |
| CAMHM0060 | VENTILADOR SERIE MONOFÁSICA HM 63 M6 (A2:9) 0,37kW (material) | 959.01 |
| CAMHM0061 | VENTILADOR SERIE MONOFÁSICA HM 63 M6 (A2:9) 0,55kW (material) | 994.27 |
| CAMHM0062 | VENTILADOR SERIE MONOFÁSICA HM 63 M6 (A2:9) 0,75kW (material) | 1047.81 |
| CAMHM0063 | VENTILADOR SERIE MONOFÁSICA HM 63 M6 (A2:6) 0,18kW (material) | 852.35 |
| CAMHM0064 | VENTILADOR SERIE MONOFÁSICA HM 63 M6 (A2:6) 0,25kW (material) | 865.98 |
| CAMHM0065 | VENTILADOR SERIE MONOFÁSICA HM 63 M6 (A2:6) 0,37kW (material) | 934.24 |
| CAMHM0066 | VENTILADOR SERIE MONOFÁSICA HM 63 M6 (A2:6) 0,55kW (material) | 969.5 |
| CAMHM0067 | VENTILADOR SERIE MONOFÁSICA HM 63 M6 (A2:6) 0,75kW (material) | 1023.04 |
| CAMHM0068 | VENTILADOR SERIE MONOFÁSICA HM 63 M6 (A5:6) 0,18kW (material) | 863.06 |
| CAMHM0069 | VENTILADOR SERIE MONOFÁSICA HM 63 M6 (A5:6) 0,25kW (material) | 876.69 |
| CAMHM0070 | VENTILADOR SERIE MONOFÁSICA HM 63 M6 (A5:6) 0,37kW (material) | 944.84 |
| CAMHM0071 | VENTILADOR SERIE MONOFÁSICA HM 63 M6 (A5:6) 0,55kW (material) | 980.21 |
| CAMHM0072 | VENTILADOR SERIE MONOFÁSICA HM 63 M6 (A5:6) 0,75kW (material) | 1033.75 |
| CAMHM0073 | VENTILADOR SERIE MONOFÁSICA HM 71 M6 (A2:9) 0,25kW (material) | 1002.27 |
| CAMHM0074 | VENTILADOR SERIE MONOFÁSICA HM 71 M6 (A2:9) 0,37kW (material) | 1070.53 |
| CAMHM0075 | VENTILADOR SERIE MONOFÁSICA HM 71 M6 (A2:9) 0,55kW (material) | 1105.79 |
| CAMHM0076 | VENTILADOR SERIE MONOFÁSICA HM 71 M6 (A2:9) 0,75kW (material) | 1159.33 |
| CAMHM0077 | VENTILADOR SERIE MONOFÁSICA HM 71 M6 (A2:6) 0,25kW (material) | 977.5 |
| CAMHM0078 | VENTILADOR SERIE MONOFÁSICA HM 71 M6 (A2:6) 0,37kW (material) | 1045.76 |
| CAMHM0079 | VENTILADOR SERIE MONOFÁSICA HM 71 M6 (A2:6) 0,55kW (material) | 1081.02 |
| CAMHM0080 | VENTILADOR SERIE MONOFÁSICA HM 71 M6 (A2:6) 0,75kW (material) | 1134.56 |
| CAMHM0081 | VENTILADOR SERIE MONOFÁSICA HM 71 M6 (A5:6) 0,25kW (material) | 988.21 |
| CAMHM0082 | VENTILADOR SERIE MONOFÁSICA HM 71 M6 (A5:6) 0,37kW (material) | 1056.36 |
| CAMHM0083 | VENTILADOR SERIE MONOFÁSICA HM 71 M6 (A5:6) 0,55kW (material) | 1091.73 |
| CAMHM0084 | VENTILADOR SERIE MONOFÁSICA HM 71 M6 (A5:6) 0,75kW (material) | 1145.27 |
| CATHM0001 | VENTILADOR SERIE TRIFÁSICA HM 35 T2 (A0:6) 0,55kW (material) | 540.18 |
| CATHM0002 | VENTILADOR SERIE TRIFÁSICA HM 35 T2 (A0:6) 0,75kW (material) | 538.24 |
| CATHM0003 | VENTILADOR SERIE TRIFÁSICA HM 35 T2 (A0:6) 1,1kW (material) | 556.19 |
| CATHM0004 | VENTILADOR SERIE TRIFÁSICA HM 35 T4 (A0:6) 0,12kW (material) | 448.68 |
| CATHM0005 | VENTILADOR SERIE TRIFÁSICA HM 40 T4 (A0:6) 0,18kW (material) | 493.67 |
| CATHM0006 | VENTILADOR SERIE TRIFÁSICA HM 45 T4 (A0:6) 0,25kW (material) | 574.04 |
| CATHM0007 | VENTILADOR SERIE TRIFÁSICA HM 45 T4 (A5:6) 0,18kW (material) | 611.14 |
| CATHM0008 | VENTILADOR SERIE TRIFÁSICA HM 45 T4 (A5:6) 0,25kW (material) | 639.27 |
| CATHM0009 | VENTILADOR SERIE TRIFÁSICA HM 45 T4 (A5:6) 0,37kW (material) | 644.35 |
| CATHM0010 | VENTILADOR SERIE TRIFÁSICA HM 45 T4 (A5:6) 0,55kW (material) | 660.68 |
| CATHM0011 | VENTILADOR SERIE TRIFÁSICA HM 50 T4 (A0:6) 0,37kW (material) | 686.21 |
| CATHM0012 | VENTILADOR SERIE TRIFÁSICA HM 50 T4 (A5:6) 0,25kW (material) | 746.35 |
| CATHM0013 | VENTILADOR SERIE TRIFÁSICA HM 50 T4 (A5:6) 0,37kW (material) | 751.43 |
| CATHM0014 | VENTILADOR SERIE TRIFÁSICA HM 50 T4 (A5:6) 0,55kW (material) | 767.66 |
| CATHM0015 | VENTILADOR SERIE TRIFÁSICA HM 50 T4 (A5:6) 0,75kW (material) | 772.31 |
| CATHM0016 | VENTILADOR SERIE TRIFÁSICA HM 56 T4 (A2:9) 0,37kW (material) | 859.38 |
| CATHM0017 | VENTILADOR SERIE TRIFÁSICA HM 56 T4 (A2:9) 0,55kW (material) | 875.72 |
| CATHM0018 | VENTILADOR SERIE TRIFÁSICA HM 56 T4 (A2:9) 0,75kW (material) | 880.26 |
| CATHM0019 | VENTILADOR SERIE TRIFÁSICA HM 56 T4 (A2:9) 1,1kW (material) | 921.04 |
| CATHM0020 | VENTILADOR SERIE TRIFÁSICA HM 56 T4 (A2:9) 1,5kW (material) | 963.33 |
| CATHM0021 | VENTILADOR SERIE TRIFÁSICA HM 56 T4 (A2:9) 2,2kW (material) | 1054.52 |
| CATHM0022 | VENTILADOR SERIE TRIFÁSICA HM 56 T4 (A2:6) 0,37kW (material) | 834.61 |
| CATHM0023 | VENTILADOR SERIE TRIFÁSICA HM 56 T4 (A2:6) 0,55kW (material) | 850.95 |
| CATHM0024 | VENTILADOR SERIE TRIFÁSICA HM 56 T4 (A2:6) 0,75kW (material) | 855.49 |
| CATHM0025 | VENTILADOR SERIE TRIFÁSICA HM 56 T4 (A2:6) 1,1kW (material) | 896.27 |
| CATHM0026 | VENTILADOR SERIE TRIFÁSICA HM 56 T4 (A2:6) 1,5kW (material) | 938.56 |
| CATHM0027 | VENTILADOR SERIE TRIFÁSICA HM 56 T4 (A2:6) 2,2kW (material) | 1029.75 |
| CATHM0028 | VENTILADOR SERIE TRIFÁSICA HM 56 T4 (A5:6) 0,37kW (material) | 845.32 |
| CATHM0029 | VENTILADOR SERIE TRIFÁSICA HM 56 T4 (A5:6) 0,55kW (material) | 861.55 |
| CATHM0030 | VENTILADOR SERIE TRIFÁSICA HM 56 T4 (A5:6) 0,75kW (material) | 866.2 |
| CATHM0031 | VENTILADOR SERIE TRIFÁSICA HM 56 T4 (A5:6) 1,1kW (material) | 906.87 |
| CATHM0032 | VENTILADOR SERIE TRIFÁSICA HM 56 T4 (A5:6) 1,5kW (material) | 949.27 |
| CATHM0033 | VENTILADOR SERIE TRIFÁSICA HM 56 T4 (A5:6) 2,2kW (material) | 1040.35 |
| CATHM0034 | VENTILADOR SERIE TRIFÁSICA HM 63 T4 (A2:9) 0,37kW (material) | 941.7 |
| CATHM0035 | VENTILADOR SERIE TRIFÁSICA HM 63 T4 (A2:9) 0,55kW (material) | 957.92 |
| CATHM0036 | VENTILADOR SERIE TRIFÁSICA HM 63 T4 (A2:9) 0,75kW (material) | 962.58 |
| CATHM0037 | VENTILADOR SERIE TRIFÁSICA HM 63 T4 (A2:9) 1,1kW (material) | 1003.25 |
| CATHM0038 | VENTILADOR SERIE TRIFÁSICA HM 63 T4 (A2:9) 1,5kW (material) | 1045.65 |
| CATHM0039 | VENTILADOR SERIE TRIFÁSICA HM 63 T4 (A2:9) 2,2kW (material) | 1136.72 |
| CATHM0040 | VENTILADOR SERIE TRIFÁSICA HM 63 T4 (A2:9) 3kW (material) | 1218.5 |
| CATHM0041 | VENTILADOR SERIE TRIFÁSICA HM 63 T4 (A2:6) 0,37kW (material) | 916.93 |
| CATHM0042 | VENTILADOR SERIE TRIFÁSICA HM 63 T4 (A2:6) 0,55kW (material) | 933.15 |
| CATHM0043 | VENTILADOR SERIE TRIFÁSICA HM 63 T4 (A2:6) 0,75kW (material) | 937.81 |
| CATHM0044 | VENTILADOR SERIE TRIFÁSICA HM 63 T4 (A2:6) 1,1kW (material) | 978.48 |
| CATHM0045 | VENTILADOR SERIE TRIFÁSICA HM 63 T4 (A2:6) 1,5kW (material) | 1020.88 |
| CATHM0046 | VENTILADOR SERIE TRIFÁSICA HM 63 T4 (A2:6) 2,2kW (material) | 1111.95 |
| CATHM0047 | VENTILADOR SERIE TRIFÁSICA HM 63 T4 (A2:6) 3kW (material) | 1193.73 |
| CATHM0048 | VENTILADOR SERIE TRIFÁSICA HM 63 T4 (A5:6) 0,37kW (material) | 927.53 |
| CATHM0049 | VENTILADOR SERIE TRIFÁSICA HM 63 T4 (A5:6) 0,55kW (material) | 943.86 |
| CATHM0050 | VENTILADOR SERIE TRIFÁSICA HM 63 T4 (A5:6) 0,75kW (material) | 948.51 |
| CATHM0051 | VENTILADOR SERIE TRIFÁSICA HM 63 T4 (A5:6) 1,1kW (material) | 989.18 |
| CATHM0052 | VENTILADOR SERIE TRIFÁSICA HM 63 T4 (A5:6) 1,5kW (material) | 1031.48 |
| CATHM0053 | VENTILADOR SERIE TRIFÁSICA HM 63 T4 (A5:6) 2,2kW (material) | 1122.66 |
| CATHM0054 | VENTILADOR SERIE TRIFÁSICA HM 63 T4 (A5:6) 3kW (material) | 1204.44 |
| CATHM0055 | VENTILADOR SERIE TRIFÁSICA HM 71 T4 (A2:9) 0,75kW (material) | 1074.1 |
| CATHM0056 | VENTILADOR SERIE TRIFÁSICA HM 71 T4 (A2:9) 1,1kW (material) | 1114.77 |
| CATHM0057 | VENTILADOR SERIE TRIFÁSICA HM 71 T4 (A2:9) 1,5kW (material) | 1157.17 |
| CATHM0058 | VENTILADOR SERIE TRIFÁSICA HM 71 T4 (A2:9) 2,2kW (material) | 1248.24 |
| CATHM0059 | VENTILADOR SERIE TRIFÁSICA HM 71 T4 (A2:9) 3kW (material) | 1330.02 |
| CATHM0060 | VENTILADOR SERIE TRIFÁSICA HM 71 T4 (A2:9) 4kW (material) | 1450.95 |
| CATHM0061 | VENTILADOR SERIE TRIFÁSICA HM 71 T4 (A2:6) 0,75kW (material) | 1049.32 |
| CATHM0062 | VENTILADOR SERIE TRIFÁSICA HM 71 T4 (A2:6) 1,1kW (material) | 1090 |
| CATHM0063 | VENTILADOR SERIE TRIFÁSICA HM 71 T4 (A2:6) 1,5kW (material) | 1132.4 |
| CATHM0064 | VENTILADOR SERIE TRIFÁSICA HM 71 T4 (A2:6) 2,2kW (material) | 1223.47 |
| CATHM0065 | VENTILADOR SERIE TRIFÁSICA HM 71 T4 (A2:6) 3kW (material) | 1305.25 |
| CATHM0066 | VENTILADOR SERIE TRIFÁSICA HM 71 T4 (A2:6) 4kW (material) | 1426.18 |
| CATHM0067 | VENTILADOR SERIE TRIFÁSICA HM 71 T4 (A5:6) 0,75kW (material) | 1060.03 |
| CATHM0068 | VENTILADOR SERIE TRIFÁSICA HM 71 T4 (A5:6) 1,1kW (material) | 1100.7 |
| CATHM0069 | VENTILADOR SERIE TRIFÁSICA HM 71 T4 (A5:6) 1,5kW (material) | 1143 |
| CATHM0070 | VENTILADOR SERIE TRIFÁSICA HM 71 T4 (A5:6) 2,2kW (material) | 1234.18 |
| CATHM0071 | VENTILADOR SERIE TRIFÁSICA HM 71 T4 (A5:6) 3kW (material) | 1315.96 |
| CATHM0072 | VENTILADOR SERIE TRIFÁSICA HM 71 T4 (A5:6) 4kW (material) | 1436.78 |
| CATHM0073 | VENTILADOR SERIE TRIFÁSICA HM 80 T4 (A2:9) 1,1kW (material) | 1223.15 |
| CATHM0074 | VENTILADOR SERIE TRIFÁSICA HM 80 T4 (A2:9) 1,5kW (material) | 1265.44 |
| CATHM0075 | VENTILADOR SERIE TRIFÁSICA HM 80 T4 (A2:9) 2,2kW (material) | 1356.63 |
| CATHM0076 | VENTILADOR SERIE TRIFÁSICA HM 80 T4 (A2:9) 3kW (material) | 1438.4 |
| CATHM0077 | VENTILADOR SERIE TRIFÁSICA HM 80 T4 (A2:9) 4kW (material) | 1559.33 |
| CATHM0078 | VENTILADOR SERIE TRIFÁSICA HM 80 T4 (A2:9) 5,5kW (material) | 1742.89 |
| CATHM0079 | VENTILADOR SERIE TRIFÁSICA HM 80 T4 (A2:9) 7,5kW (material) | 1900.16 |
| CATHM0080 | VENTILADOR SERIE TRIFÁSICA HM 80 T4 (A2:9) 9,2kW (material) | 2221.85 |
| CATHM0081 | VENTILADOR SERIE TRIFÁSICA HM 80 T4 (A2:6) 1,1kW (material) | 1198.38 |
| CATHM0082 | VENTILADOR SERIE TRIFÁSICA HM 80 T4 (A2:6) 1,5kW (material) | 1240.67 |
| CATHM0083 | VENTILADOR SERIE TRIFÁSICA HM 80 T4 (A2:6) 2,2kW (material) | 1331.86 |
| CATHM0084 | VENTILADOR SERIE TRIFÁSICA HM 80 T4 (A2:6) 3kW (material) | 1413.63 |
| CATHM0085 | VENTILADOR SERIE TRIFÁSICA HM 80 T4 (A2:6) 4kW (material) | 1534.45 |
| CATHM0086 | VENTILADOR SERIE TRIFÁSICA HM 80 T4 (A2:6) 5,5kW (material) | 1718.12 |
| CATHM0087 | VENTILADOR SERIE TRIFÁSICA HM 80 T4 (A2:6) 7,5kW (material) | 1875.39 |
| CATHM0088 | VENTILADOR SERIE TRIFÁSICA HM 80 T4 (A2:6) 9,2kW (material) | 2197.08 |
| CATHM0089 | VENTILADOR SERIE TRIFÁSICA HM 80 T4 (A5:6) 1,1kW (material) | 1209.09 |
| CATHM0090 | VENTILADOR SERIE TRIFÁSICA HM 80 T4 (A5:6) 1,5kW (material) | 1251.38 |
| CATHM0091 | VENTILADOR SERIE TRIFÁSICA HM 80 T4 (A5:6) 2,2kW (material) | 1342.56 |
| CATHM0092 | VENTILADOR SERIE TRIFÁSICA HM 80 T4 (A5:6) 3kW (material) | 1424.34 |
| CATHM0093 | VENTILADOR SERIE TRIFÁSICA HM 80 T4 (A5:6) 4kW (material) | 1545.16 |
| CATHM0094 | VENTILADOR SERIE TRIFÁSICA HM 90 T4 (A6:6) 3kW (material) | 2315.52 |
| CATHM0095 | VENTILADOR SERIE TRIFÁSICA HM 90 T4 (A6:6) 4kW (material) | 2436.35 |
| CATHM0096 | VENTILADOR SERIE TRIFÁSICA HM 90 T4 (A6:6) 5,5kW (material) | 2620.01 |
| CATHM0097 | VENTILADOR SERIE TRIFÁSICA HM 90 T4 (A6:6) 7,5kW (material) | 2777.29 |
| CATHM0098 | VENTILADOR SERIE TRIFÁSICA HM 90 T4 (A6:6) 9,2kW (material) | 3098.87 |
| CATHM0099 | VENTILADOR SERIE TRIFÁSICA HM 90 T4 (A6:6) 11kW (material) | 3273.99 |
| CATHM0100 | VENTILADOR SERIE TRIFÁSICA HM 90 T4 (A6:6) 15kW (material) | 3472.26 |
| CATHM0101 | VENTILADOR SERIE TRIFÁSICA HM 90 T4 (A6:3) 3kW (material) | 2186.05 |
| CATHM0102 | VENTILADOR SERIE TRIFÁSICA HM 90 T4 (A6:3) 4kW (material) | 2306.98 |
| CATHM0103 | VENTILADOR SERIE TRIFÁSICA HM 90 T4 (A6:3) 5,5kW (material) | 2490.54 |
| CATHM0104 | VENTILADOR SERIE TRIFÁSICA HM 90 T4 (A6:3) 7,5kW (material) | 2647.92 |
| CATHM0105 | VENTILADOR SERIE TRIFÁSICA HM 90 T4 (A6:3) 9,2kW (material) | 2969.5 |
| CATHM0106 | VENTILADOR SERIE TRIFÁSICA HM 90 T4 (A6:3) 11kW (material) | 3144.51 |
| CATHM0107 | VENTILADOR SERIE TRIFÁSICA HM 90 T4 (A6:3) 15kW (material) | 3342.89 |
| CATHM0108 | VENTILADOR SERIE TRIFÁSICA HM 100 T4 (A6:6) 5,5kW (material) | 2706.44 |
| CATHM0109 | VENTILADOR SERIE TRIFÁSICA HM 100 T4 (A6:6) 7,5kW (material) | 2863.71 |
| CATHM0110 | VENTILADOR SERIE TRIFÁSICA HM 100 T4 (A6:6) 9,2kW (material) | 3185.4 |
| CATHM0111 | VENTILADOR SERIE TRIFÁSICA HM 100 T4 (A6:6) 11kW (material) | 3360.41 |
| CATHM0112 | VENTILADOR SERIE TRIFÁSICA HM 100 T4 (A6:6) 15kW (material) | 3558.79 |
| CATHM0113 | VENTILADOR SERIE TRIFÁSICA HM 100 T4 (A6:6) 18,5kW (material) | 3997.73 |
| CATHM0114 | VENTILADOR SERIE TRIFÁSICA HM 100 T4 (A6:6) 22kW (material) | 4139.21 |
| CATHM0115 | VENTILADOR SERIE TRIFÁSICA HM 100 T4 (A6:3) 5,5kW (material) | 2576.96 |
| CATHM0116 | VENTILADOR SERIE TRIFÁSICA HM 100 T4 (A6:3) 7,5kW (material) | 2734.35 |
| CATHM0117 | VENTILADOR SERIE TRIFÁSICA HM 100 T4 (A6:3) 9,2kW (material) | 3055.92 |
| CATHM0118 | VENTILADOR SERIE TRIFÁSICA HM 100 T4 (A6:3) 11kW (material) | 3231.05 |
| CATHM0119 | VENTILADOR SERIE TRIFÁSICA HM 100 T4 (A6:3) 15kW (material) | 3429.32 |
| CATHM0120 | VENTILADOR SERIE TRIFÁSICA HM 100 T4 (A6:3) 18,5kW (material) | 3868.36 |
| CATHM0121 | VENTILADOR SERIE TRIFÁSICA HM 100 T4 (A6:3) 22kW (material) | 4009.74 |
| CATHM0122 | VENTILADOR SERIE TRIFÁSICA HM 112 T4 (A6:6) 5,5kW (material) | 3843.05 |
| CATHM0123 | VENTILADOR SERIE TRIFÁSICA HM 112 T4 (A6:6) 7,5kW (material) | 4000.44 |
| CATHM0124 | VENTILADOR SERIE TRIFÁSICA HM 112 T4 (A6:6) 9,2kW (material) | 4322.02 |
| CATHM0125 | VENTILADOR SERIE TRIFÁSICA HM 112 T4 (A6:6) 11kW (material) | 4497.03 |
| CATHM0126 | VENTILADOR SERIE TRIFÁSICA HM 112 T4 (A6:6) 15kW (material) | 4695.41 |
| CATHM0127 | VENTILADOR SERIE TRIFÁSICA HM 112 T4 (A6:6) 18,5kW (material) | 5134.46 |
| CATHM0128 | VENTILADOR SERIE TRIFÁSICA HM 112 T4 (A6:6) 22kW (material) | 5275.83 |
| CATHM0129 | VENTILADOR SERIE TRIFÁSICA HM 112 T4 (A6:6) 30kW (material) | 6055.39 |
| CATHM0130 | VENTILADOR SERIE TRIFÁSICA HM 112 T4 (A6:6) 37kW (material) | 6763.66 |
| CATHM0131 | VENTILADOR SERIE TRIFÁSICA HM 112 T4 (A6:3) 5,5kW (material) | 3713.69 |
| CATHM0132 | VENTILADOR SERIE TRIFÁSICA HM 112 T4 (A6:3) 7,5kW (material) | 3870.96 |
| CATHM0133 | VENTILADOR SERIE TRIFÁSICA HM 112 T4 (A6:3) 9,2kW (material) | 4192.54 |
| CATHM0134 | VENTILADOR SERIE TRIFÁSICA HM 112 T4 (A6:3) 11kW (material) | 4367.66 |
| CATHM0135 | VENTILADOR SERIE TRIFÁSICA HM 112 T4 (A6:3) 15kW (material) | 4565.93 |
| CATHM0136 | VENTILADOR SERIE TRIFÁSICA HM 112 T4 (A6:3) 18,5kW (material) | 5004.98 |
| CATHM0137 | VENTILADOR SERIE TRIFÁSICA HM 112 T4 (A6:3) 22kW (material) | 5146.46 |
| CATHM0138 | VENTILADOR SERIE TRIFÁSICA HM 112 T4 (A6:3) 30kW (material) | 5926.02 |
| CATHM0139 | VENTILADOR SERIE TRIFÁSICA HM 112 T4 (A6:3) 37kW (material) | 6634.29 |
| CATHM0140 | VENTILADOR SERIE TRIFÁSICA HM 125 T4 (A7:8) 11kW (material) | 5112.28 |
| CATHM0141 | VENTILADOR SERIE TRIFÁSICA HM 125 T4 (A7:8) 15kW (material) | 5310.55 |
| CATHM0142 | VENTILADOR SERIE TRIFÁSICA HM 125 T4 (A7:8) 18,5kW (material) | 5749.6 |
| CATHM0143 | VENTILADOR SERIE TRIFÁSICA HM 125 T4 (A7:8) 22kW (material) | 5890.97 |
| CATHM0144 | VENTILADOR SERIE TRIFÁSICA HM 125 T4 (A7:8) 30kW (material) | 6670.53 |
| CATHM0145 | VENTILADOR SERIE TRIFÁSICA HM 125 T4 (A7:8) 37kW (material) | 7378.81 |
| CATHM0146 | VENTILADOR SERIE TRIFÁSICA HM 125 T4 (A7:8) 45kW (material) | 7821.1 |
| CATHM0147 | VENTILADOR SERIE TRIFÁSICA HM 125 T4 (A7:4) 7,5kW (material) | 4371.45 |
| CATHM0148 | VENTILADOR SERIE TRIFÁSICA HM 125 T4 (A7:4) 9,2kW (material) | 4693.03 |
| CATHM0149 | VENTILADOR SERIE TRIFÁSICA HM 125 T4 (A7:4) 11kW (material) | 4868.15 |
| CATHM0150 | VENTILADOR SERIE TRIFÁSICA HM 125 T4 (A7:4) 15kW (material) | 5066.42 |
| CATHM0151 | VENTILADOR SERIE TRIFÁSICA HM 125 T4 (A7:4) 18,5kW (material) | 5505.47 |
| CATHM0152 | VENTILADOR SERIE TRIFÁSICA HM 125 T4 (A7:4) 22kW (material) | 5646.95 |
| CATHM0153 | VENTILADOR SERIE TRIFÁSICA HM 125 T4 (A7:4) 30kW (material) | 6426.51 |
| CATHM0154 | VENTILADOR SERIE TRIFÁSICA HM 125 T4 (A7:4) 37kW (material) | 7134.78 |
| CATHM0155 | VENTILADOR SERIE TRIFÁSICA HM 125 T4 (A7:4) 45kW (material) | 7577.08 |
| CATHM0156 | VENTILADOR SERIE TRIFÁSICA HM 35 T6 (A0:6) 0,12kW (material) | 514.55 |
| CATHM0157 | VENTILADOR SERIE TRIFÁSICA HM 40 T6 (A0:6) 0,12kW (material) | 554.57 |
| CATHM0158 | VENTILADOR SERIE TRIFÁSICA HM 45 T6 (A0:6) 0,12kW (material) | 606.82 |
| CATHM0159 | VENTILADOR SERIE TRIFÁSICA HM 45 T6 (A5:6) 0,12kW (material) | 672.04 |
| CATHM0160 | VENTILADOR SERIE TRIFÁSICA HM 50 T6 (A0:6) 0,12kW (material) | 713.9 |
| CATHM0161 | VENTILADOR SERIE TRIFÁSICA HM 50 T6 (A5:6) 0,12kW (material) | 779.12 |
| CATHM0162 | VENTILADOR SERIE TRIFÁSICA HM 50 T6 (A5:6) 0,18kW (material) | 792.54 |
| CATHM0163 | VENTILADOR SERIE TRIFÁSICA HM 56 T6 (A2:9) 0,12kW (material) | 887.07 |
| CATHM0164 | VENTILADOR SERIE TRIFÁSICA HM 56 T6 (A2:9) 0,18kW (material) | 900.49 |
| CATHM0165 | VENTILADOR SERIE TRIFÁSICA HM 56 T6 (A2:9) 0,25kW (material) | 905.79 |
| CATHM0166 | VENTILADOR SERIE TRIFÁSICA HM 56 T6 (A2:9) 0,37kW (material) | 919.2 |
| CATHM0167 | VENTILADOR SERIE TRIFÁSICA HM 56 T6 (A2:9) 0,55kW (material) | 908.17 |
| CATHM0168 | VENTILADOR SERIE TRIFÁSICA HM 56 T6 (A2:6) 0,12kW (material) | 862.3 |
| CATHM0169 | VENTILADOR SERIE TRIFÁSICA HM 56 T6 (A2:6) 0,18kW (material) | 875.72 |
| CATHM0170 | VENTILADOR SERIE TRIFÁSICA HM 56 T6 (A2:6) 0,25kW (material) | 881.02 |
| CATHM0171 | VENTILADOR SERIE TRIFÁSICA HM 56 T6 (A2:6) 0,37kW (material) | 894.43 |
| CATHM0172 | VENTILADOR SERIE TRIFÁSICA HM 56 T6 (A2:6) 0,55kW (material) | 883.4 |
| CATHM0173 | VENTILADOR SERIE TRIFÁSICA HM 56 T6 (A5:6) 0,12kW (material) | 873.01 |
| CATHM0174 | VENTILADOR SERIE TRIFÁSICA HM 56 T6 (A5:6) 0,18kW (material) | 886.32 |
| CATHM0175 | VENTILADOR SERIE TRIFÁSICA HM 56 T6 (A5:6) 0,25kW (material) | 891.73 |
| CATHM0176 | VENTILADOR SERIE TRIFÁSICA HM 56 T6 (A5:6) 0,37kW (material) | 905.14 |
| CATHM0177 | VENTILADOR SERIE TRIFÁSICA HM 56 T6 (A5:6) 0,55kW (material) | 894.11 |
| CATHM0178 | VENTILADOR SERIE TRIFÁSICA HM 63 T6 (A2:9) 0,18kW (material) | 982.69 |
| CATHM0179 | VENTILADOR SERIE TRIFÁSICA HM 63 T6 (A2:9) 0,25kW (material) | 988.1 |
| CATHM0180 | VENTILADOR SERIE TRIFÁSICA HM 63 T6 (A2:9) 0,37kW (material) | 1001.52 |
| CATHM0181 | VENTILADOR SERIE TRIFÁSICA HM 63 T6 (A2:9) 0,55kW (material) | 990.48 |
| CATHM0182 | VENTILADOR SERIE TRIFÁSICA HM 63 T6 (A2:9) 0,75kW (material) | 1014.06 |
| CATHM0183 | VENTILADOR SERIE TRIFÁSICA HM 63 T6 (A2:6) 0,18kW (material) | 957.92 |
| CATHM0184 | VENTILADOR SERIE TRIFÁSICA HM 63 T6 (A2:6) 0,25kW (material) | 963.33 |
| CATHM0185 | VENTILADOR SERIE TRIFÁSICA HM 63 T6 (A2:6) 0,37kW (material) | 976.75 |
| CATHM0186 | VENTILADOR SERIE TRIFÁSICA HM 63 T6 (A2:6) 0,55kW (material) | 965.71 |
| CATHM0187 | VENTILADOR SERIE TRIFÁSICA HM 63 T6 (A2:6) 0,75kW (material) | 989.29 |
| CATHM0188 | VENTILADOR SERIE TRIFÁSICA HM 63 T6 (A5:6) 0,18kW (material) | 968.63 |
| CATHM0189 | VENTILADOR SERIE TRIFÁSICA HM 63 T6 (A5:6) 0,25kW (material) | 974.04 |
| CATHM0190 | VENTILADOR SERIE TRIFÁSICA HM 63 T6 (A5:6) 0,37kW (material) | 987.35 |
| CATHM0191 | VENTILADOR SERIE TRIFÁSICA HM 63 T6 (A5:6) 0,55kW (material) | 976.42 |
| CATHM0192 | VENTILADOR SERIE TRIFÁSICA HM 63 T6 (A5:6) 0,75kW (material) | 1000 |
| CATHM0193 | VENTILADOR SERIE TRIFÁSICA HM 71 T6 (A2:9) 0,25kW (material) | 1099.62 |
| CATHM0194 | VENTILADOR SERIE TRIFÁSICA HM 71 T6 (A2:9) 0,37kW (material) | 1113.04 |
| CATHM0195 | VENTILADOR SERIE TRIFÁSICA HM 71 T6 (A2:9) 0,55kW (material) | 1102 |
| CATHM0196 | VENTILADOR SERIE TRIFÁSICA HM 71 T6 (A2:9) 0,75kW (material) | 1125.58 |
| CATHM0197 | VENTILADOR SERIE TRIFÁSICA HM 71 T6 (A2:9) 1,1kW (material) | 1172.85 |
| CATHM0198 | VENTILADOR SERIE TRIFÁSICA HM 71 T6 (A2:6) 0,25kW (material) | 1074.85 |
| CATHM0199 | VENTILADOR SERIE TRIFÁSICA HM 71 T6 (A2:6) 0,37kW (material) | 1088.26 |
| CATHM0200 | VENTILADOR SERIE TRIFÁSICA HM 71 T6 (A2:6) 0,55kW (material) | 1077.23 |
| CATHM0201 | VENTILADOR SERIE TRIFÁSICA HM 71 T6 (A2:6) 0,75kW (material) | 1100.81 |
| CATHM0202 | VENTILADOR SERIE TRIFÁSICA HM 71 T6 (A2:6) 1,1kW (material) | 1148.08 |
| CATHM0203 | VENTILADOR SERIE TRIFÁSICA HM 71 T6 (A5:6) 0,25kW (material) | 1085.56 |
| CATHM0204 | VENTILADOR SERIE TRIFÁSICA HM 71 T6 (A5:6) 0,37kW (material) | 1098.87 |
| CATHM0205 | VENTILADOR SERIE TRIFÁSICA HM 71 T6 (A5:6) 0,55kW (material) | 1087.94 |
| CATHM0206 | VENTILADOR SERIE TRIFÁSICA HM 71 T6 (A5:6) 0,75kW (material) | 1111.52 |
| CATHM0207 | VENTILADOR SERIE TRIFÁSICA HM 71 T6 (A5:6) 1,1kW (material) | 1158.68 |
| CATHM0208 | VENTILADOR SERIE TRIFÁSICA HM 80 T6 (A2:9) 0,37kW (material) | 1221.42 |
| CATHM0209 | VENTILADOR SERIE TRIFÁSICA HM 80 T6 (A2:9) 0,55kW (material) | 1210.39 |
| CATHM0210 | VENTILADOR SERIE TRIFÁSICA HM 80 T6 (A2:9) 0,75kW (material) | 1233.97 |
| CATHM0211 | VENTILADOR SERIE TRIFÁSICA HM 80 T6 (A2:9) 1,1kW (material) | 1281.13 |
| CATHM0212 | VENTILADOR SERIE TRIFÁSICA HM 80 T6 (A2:9) 1,5kW (material) | 1362.58 |
| CATHM0213 | VENTILADOR SERIE TRIFÁSICA HM 80 T6 (A2:9) 2,2kW (material) | 1496.05 |
| CATHM0214 | VENTILADOR SERIE TRIFÁSICA HM 80 T6 (A2:6) 0,37kW (material) | 1196.54 |
| CATHM0215 | VENTILADOR SERIE TRIFÁSICA HM 80 T6 (A2:6) 0,55kW (material) | 1185.61 |
| CATHM0216 | VENTILADOR SERIE TRIFÁSICA HM 80 T6 (A2:6) 0,75kW (material) | 1209.2 |
| CATHM0217 | VENTILADOR SERIE TRIFÁSICA HM 80 T6 (A2:6) 1,1kW (material) | 1256.36 |
| CATHM0218 | VENTILADOR SERIE TRIFÁSICA HM 80 T6 (A2:6) 1,5kW (material) | 1337.81 |
| CATHM0219 | VENTILADOR SERIE TRIFÁSICA HM 80 T6 (A2:6) 2,2kW (material) | 1471.28 |
| CATHM0220 | VENTILADOR SERIE TRIFÁSICA HM 80 T6 (A5:6) 0,37kW (material) | 1207.25 |
| CATHM0221 | VENTILADOR SERIE TRIFÁSICA HM 80 T6 (A5:6) 0,55kW (material) | 1196.22 |
| CATHM0222 | VENTILADOR SERIE TRIFÁSICA HM 80 T6 (A5:6) 0,75kW (material) | 1219.9 |
| CATHM0223 | VENTILADOR SERIE TRIFÁSICA HM 80 T6 (A5:6) 1,1kW (material) | 1267.06 |
| CATHM0224 | VENTILADOR SERIE TRIFÁSICA HM 80 T6 (A5:6) 1,5kW (material) | 1348.51 |
| CATHM0225 | VENTILADOR SERIE TRIFÁSICA HM 80 T6 (A5:6) 2,2kW (material) | 1481.99 |
| CATHM0226 | VENTILADOR SERIE TRIFÁSICA HM 90 T6 (A6:6) 0,75kW (material) | 2111.09 |
| CATHM0227 | VENTILADOR SERIE TRIFÁSICA HM 90 T6 (A6:6) 1,1kW (material) | 2158.25 |
| CATHM0228 | VENTILADOR SERIE TRIFÁSICA HM 90 T6 (A6:6) 1,5kW (material) | 2239.7 |
| CATHM0229 | VENTILADOR SERIE TRIFÁSICA HM 90 T6 (A6:6) 2,2kW (material) | 2373.18 |
| CATHM0230 | VENTILADOR SERIE TRIFÁSICA HM 90 T6 (A6:6) 3kW (material) | 2606.28 |
| CATHM0231 | VENTILADOR SERIE TRIFÁSICA HM 90 T6 (A6:6) 4kW (material) | 2721.58 |
| CATHM0232 | VENTILADOR SERIE TRIFÁSICA HM 90 T6 (A6:3) 0,75kW (material) | 1981.61 |
| CATHM0233 | VENTILADOR SERIE TRIFÁSICA HM 90 T6 (A6:3) 1,1kW (material) | 2028.88 |
| CATHM0234 | VENTILADOR SERIE TRIFÁSICA HM 90 T6 (A6:3) 1,5kW (material) | 2110.22 |
| CATHM0235 | VENTILADOR SERIE TRIFÁSICA HM 90 T6 (A6:3) 2,2kW (material) | 2243.7 |
| CATHM0236 | VENTILADOR SERIE TRIFÁSICA HM 90 T6 (A6:3) 3kW (material) | 2476.8 |
| CATHM0237 | VENTILADOR SERIE TRIFÁSICA HM 90 T6 (A6:3) 4kW (material) | 2592.11 |
| CATHM0238 | VENTILADOR SERIE TRIFÁSICA HM 100 T6 (A6:6) 1,1kW (material) | 2244.67 |
| CATHM0239 | VENTILADOR SERIE TRIFÁSICA HM 100 T6 (A6:6) 1,5kW (material) | 2326.12 |
| CATHM0240 | VENTILADOR SERIE TRIFÁSICA HM 100 T6 (A6:6) 2,2kW (material) | 2459.6 |
| CATHM0241 | VENTILADOR SERIE TRIFÁSICA HM 100 T6 (A6:6) 3kW (material) | 2692.7 |
| CATHM0242 | VENTILADOR SERIE TRIFÁSICA HM 100 T6 (A6:6) 4kW (material) | 2808.01 |
| CATHM0243 | VENTILADOR SERIE TRIFÁSICA HM 100 T6 (A6:6) 5,5kW (material) | 2971.01 |
| CATHM0244 | VENTILADOR SERIE TRIFÁSICA HM 100 T6 (A6:6) 7,5kW (material) | 3196.43 |
| CATHM0245 | VENTILADOR SERIE TRIFÁSICA HM 100 T6 (A6:3) 1,1kW (material) | 2115.31 |
| CATHM0246 | VENTILADOR SERIE TRIFÁSICA HM 100 T6 (A6:3) 1,5kW (material) | 2196.65 |
| CATHM0247 | VENTILADOR SERIE TRIFÁSICA HM 100 T6 (A6:3) 2,2kW (material) | 2330.23 |
| CATHM0248 | VENTILADOR SERIE TRIFÁSICA HM 100 T6 (A6:3) 3kW (material) | 2563.23 |
| CATHM0249 | VENTILADOR SERIE TRIFÁSICA HM 100 T6 (A6:3) 4kW (material) | 2678.53 |
| CATHM0250 | VENTILADOR SERIE TRIFÁSICA HM 100 T6 (A6:3) 5,5kW (material) | 2841.54 |
| CATHM0251 | VENTILADOR SERIE TRIFÁSICA HM 100 T6 (A6:3) 7,5kW (material) | 3066.96 |
| CATHM0252 | VENTILADOR SERIE TRIFÁSICA HM 112 T6 (A6:6) 1,5kW (material) | 3462.74 |
| CATHM0253 | VENTILADOR SERIE TRIFÁSICA HM 112 T6 (A6:6) 2,2kW (material) | 3596.22 |
| CATHM0254 | VENTILADOR SERIE TRIFÁSICA HM 112 T6 (A6:6) 3kW (material) | 3829.32 |
| CATHM0255 | VENTILADOR SERIE TRIFÁSICA HM 112 T6 (A6:6) 4kW (material) | 3944.62 |
| CATHM0256 | VENTILADOR SERIE TRIFÁSICA HM 112 T6 (A6:6) 5,5kW (material) | 4107.63 |
| CATHM0257 | VENTILADOR SERIE TRIFÁSICA HM 112 T6 (A6:6) 7,5kW (material) | 4333.05 |
| CATHM0258 | VENTILADOR SERIE TRIFÁSICA HM 112 T6 (A6:6) 11kW (material) | 4669.23 |
| CATHM0259 | VENTILADOR SERIE TRIFÁSICA HM 112 T6 (A6:3) 1,5kW (material) | 3333.37 |
| CATHM0260 | VENTILADOR SERIE TRIFÁSICA HM 112 T6 (A6:3) 2,2kW (material) | 3466.85 |
| CATHM0261 | VENTILADOR SERIE TRIFÁSICA HM 112 T6 (A6:3) 3kW (material) | 3699.95 |
| CATHM0262 | VENTILADOR SERIE TRIFÁSICA HM 112 T6 (A6:3) 4kW (material) | 3815.25 |
| CATHM0263 | VENTILADOR SERIE TRIFÁSICA HM 112 T6 (A6:3) 5,5kW (material) | 3978.26 |
| CATHM0264 | VENTILADOR SERIE TRIFÁSICA HM 112 T6 (A6:3) 7,5kW (material) | 4203.68 |
| CATHM0265 | VENTILADOR SERIE TRIFÁSICA HM 112 T6 (A6:3) 11kW (material) | 4539.86 |
| CATHM0266 | VENTILADOR SERIE TRIFÁSICA HM 125 T6 (A7:8) 3kW (material) | 4444.46 |
| CATHM0267 | VENTILADOR SERIE TRIFÁSICA HM 125 T6 (A7:8) 4kW (material) | 4559.77 |
| CATHM0268 | VENTILADOR SERIE TRIFÁSICA HM 125 T6 (A7:8) 5,5kW (material) | 4722.77 |
| CATHM0269 | VENTILADOR SERIE TRIFÁSICA HM 125 T6 (A7:8) 7,5kW (material) | 4948.19 |
| CATHM0270 | VENTILADOR SERIE TRIFÁSICA HM 125 T6 (A7:8) 11kW (material) | 5284.37 |
| CATHM0271 | VENTILADOR SERIE TRIFÁSICA HM 125 T6 (A7:8) 15kW (material) | 5794.27 |
| CATHM0272 | VENTILADOR SERIE TRIFÁSICA HM 125 T6 (A7:4) 2,2kW (material) | 3967.34 |
| CATHM0273 | VENTILADOR SERIE TRIFÁSICA HM 125 T6 (A7:4) 3kW (material) | 4200.44 |
| CATHM0274 | VENTILADOR SERIE TRIFÁSICA HM 125 T6 (A7:4) 4kW (material) | 4315.74 |
| CATHM0275 | VENTILADOR SERIE TRIFÁSICA HM 125 T6 (A7:4) 5,5kW (material) | 4478.75 |
| CATHM0276 | VENTILADOR SERIE TRIFÁSICA HM 125 T6 (A7:4) 7,5kW (material) | 4704.17 |
| CATHM0277 | VENTILADOR SERIE TRIFÁSICA HM 125 T6 (A7:4) 11kW (material) | 5040.35 |
| CATHM0278 | VENTILADOR SERIE TRIFÁSICA HM 125 T6 (A7:4) 15kW (material) | 5550.14 |
| CAMHMA0001 | VENTILADOR SERIE MONOFÁSICA HMA 35 M2 (A0:6) 0,55kW (material) | 537.91 |
| CAMHMA0002 | VENTILADOR SERIE MONOFÁSICA HMA 35 M2 (A0:6) 0,75kW (material) | 604.65 |
| CAMHMA0003 | VENTILADOR SERIE MONOFÁSICA HMA 35 M2 (A0:6) 1,1kW (material) | 638.4 |
| CAMHMA0004 | VENTILADOR SERIE MONOFÁSICA HMA 35 M4 (A0:6) 0,12kW (material) | 421.42 |
| CAMHMA0005 | VENTILADOR SERIE MONOFÁSICA HMA 40 M4 (A0:6) 0,18kW (material) | 468.47 |
| CAMHMA0006 | VENTILADOR SERIE MONOFÁSICA HMA 40 M4 (A0:6) 0,25kW (material) | 491.73 |
| CAMHMA0007 | VENTILADOR SERIE MONOFÁSICA HMA 45 M4 (A0:6) 0,25kW (material) | 543.97 |
| CAMHMA0008 | VENTILADOR SERIE MONOFÁSICA HMA 45 M4 (A5:6) 0,18kW (material) | 655.71 |
| CAMHMA0009 | VENTILADOR SERIE MONOFÁSICA HMA 45 M4 (A5:6) 0,25kW (material) | 678.96 |
| CAMHMA0010 | VENTILADOR SERIE MONOFÁSICA HMA 45 M4 (A5:6) 0,37kW (material) | 697.89 |
| CAMHMA0011 | VENTILADOR SERIE MONOFÁSICA HMA 45 M4 (A5:6) 0,55kW (material) | 747.54 |
| CAMHMA0012 | VENTILADOR SERIE MONOFÁSICA HMA 50 M4 (A0:6) 0,37kW (material) | 670.09 |
| CAMHMA0013 | VENTILADOR SERIE MONOFÁSICA HMA 50 M4 (A5:6) 0,25kW (material) | 786.05 |
| CAMHMA0014 | VENTILADOR SERIE MONOFÁSICA HMA 50 M4 (A5:6) 0,37kW (material) | 804.98 |
| CAMHMA0015 | VENTILADOR SERIE MONOFÁSICA HMA 50 M4 (A5:6) 0,55kW (material) | 854.52 |
| CAMHMA0016 | VENTILADOR SERIE MONOFÁSICA HMA 50 M4 (A5:6) 0,75kW (material) | 882.42 |
| CAMHMA0017 | VENTILADOR SERIE MONOFÁSICA HMA 56 M4 (A2:9) 0,37kW (material) | 941.92 |
| CAMHMA0018 | VENTILADOR SERIE MONOFÁSICA HMA 56 M4 (A2:9) 0,55kW (material) | 991.46 |
| CAMHMA0019 | VENTILADOR SERIE MONOFÁSICA HMA 56 M4 (A2:9) 0,75kW (material) | 1019.36 |
| CAMHMA0020 | VENTILADOR SERIE MONOFÁSICA HMA 56 M4 (A2:6) 0,37kW (material) | 871.72 |
| CAMHMA0021 | VENTILADOR SERIE MONOFÁSICA HMA 56 M4 (A2:6) 0,55kW (material) | 921.26 |
| CAMHMA0022 | VENTILADOR SERIE MONOFÁSICA HMA 56 M4 (A2:6) 0,75kW (material) | 949.05 |
| CAMHMA0023 | VENTILADOR SERIE MONOFÁSICA HMA 56 M4 (A5:6) 0,37kW (material) | 898.87 |
| CAMHMA0024 | VENTILADOR SERIE MONOFÁSICA HMA 56 M4 (A5:6) 0,55kW (material) | 948.41 |
| CAMHMA0025 | VENTILADOR SERIE MONOFÁSICA HMA 56 M4 (A5:6) 0,75kW (material) | 976.31 |
| CAMHMA0026 | VENTILADOR SERIE MONOFÁSICA HMA 63 M4 (A2:9) 0,37kW (material) | 1024.23 |
| CAMHMA0027 | VENTILADOR SERIE MONOFÁSICA HMA 63 M4 (A2:9) 0,55kW (material) | 1073.77 |
| CAMHMA0028 | VENTILADOR SERIE MONOFÁSICA HMA 63 M4 (A2:9) 0,75kW (material) | 1101.68 |
| CAMHMA0029 | VENTILADOR SERIE MONOFÁSICA HMA 63 M4 (A2:6) 0,37kW (material) | 953.92 |
| CAMHMA0030 | VENTILADOR SERIE MONOFÁSICA HMA 63 M4 (A2:6) 0,55kW (material) | 1003.57 |
| CAMHMA0031 | VENTILADOR SERIE MONOFÁSICA HMA 63 M4 (A2:6) 0,75kW (material) | 1031.37 |
| CAMHMA0032 | VENTILADOR SERIE MONOFÁSICA HMA 63 M4 (A5:6) 0,37kW (material) | 981.18 |
| CAMHMA0033 | VENTILADOR SERIE MONOFÁSICA HMA 63 M4 (A5:6) 0,55kW (material) | 1030.72 |
| CAMHMA0034 | VENTILADOR SERIE MONOFÁSICA HMA 63 M4 (A5:6) 0,75kW (material) | 1058.52 |
| CAMHMA0035 | VENTILADOR SERIE MONOFÁSICA HMA 71 M4 (A2:9) 0,75kW (material) | 1213.2 |
| CAMHMA0036 | VENTILADOR SERIE MONOFÁSICA HMA 71 M4 (A2:6) 0,75kW (material) | 1142.89 |
| CAMHMA0037 | VENTILADOR SERIE MONOFÁSICA HMA 71 M4 (A5:6) 0,75kW (material) | 1170.04 |
| CAMHMA0038 | VENTILADOR SERIE MONOFÁSICA HMA 45 M6 (A0:6) 0,12kW (material) | 522.12 |
| CAMHMA0039 | VENTILADOR SERIE MONOFÁSICA HMA 45 M6 (A5:6) 0,12kW (material) | 657.11 |
| CAMHMA0040 | VENTILADOR SERIE MONOFÁSICA HMA 50 M6 (A0:6) 0,12kW (material) | 629.21 |
| CAMHMA0041 | VENTILADOR SERIE MONOFÁSICA HMA 50 M6 (A5:6) 0,12kW (material) | 764.2 |
| CAMHMA0042 | VENTILADOR SERIE MONOFÁSICA HMA 50 M6 (A5:6) 0,18kW (material) | 794.38 |
| CAMHMA0043 | VENTILADOR SERIE MONOFÁSICA HMA 56 M6 (A2:9) 0,12kW (material) | 901.14 |
| CAMHMA0044 | VENTILADOR SERIE MONOFÁSICA HMA 56 M6 (A2:9) 0,18kW (material) | 931.32 |
| CAMHMA0045 | VENTILADOR SERIE MONOFÁSICA HMA 56 M6 (A2:9) 0,25kW (material) | 944.94 |
| CAMHMA0046 | VENTILADOR SERIE MONOFÁSICA HMA 56 M6 (A2:9) 0,37kW (material) | 1013.09 |
| CAMHMA0047 | VENTILADOR SERIE MONOFÁSICA HMA 56 M6 (A2:9) 0,55kW (material) | 1048.46 |
| CAMHMA0048 | VENTILADOR SERIE MONOFÁSICA HMA 56 M6 (A2:6) 0,12kW (material) | 830.83 |
| CAMHMA0049 | VENTILADOR SERIE MONOFÁSICA HMA 56 M6 (A2:6) 0,18kW (material) | 861.11 |
| CAMHMA0050 | VENTILADOR SERIE MONOFÁSICA HMA 56 M6 (A2:6) 0,25kW (material) | 874.64 |
| CAMHMA0051 | VENTILADOR SERIE MONOFÁSICA HMA 56 M6 (A2:6) 0,37kW (material) | 942.89 |
| CAMHMA0052 | VENTILADOR SERIE MONOFÁSICA HMA 56 M6 (A2:6) 0,55kW (material) | 978.15 |
| CAMHMA0053 | VENTILADOR SERIE MONOFÁSICA HMA 56 M6 (A5:6) 0,12kW (material) | 858.09 |
| CAMHMA0054 | VENTILADOR SERIE MONOFÁSICA HMA 56 M6 (A5:6) 0,18kW (material) | 888.26 |
| CAMHMA0055 | VENTILADOR SERIE MONOFÁSICA HMA 56 M6 (A5:6) 0,25kW (material) | 901.89 |
| CAMHMA0056 | VENTILADOR SERIE MONOFÁSICA HMA 56 M6 (A5:6) 0,37kW (material) | 970.04 |
| CAMHMA0057 | VENTILADOR SERIE MONOFÁSICA HMA 56 M6 (A5:6) 0,55kW (material) | 1005.41 |
| CAMHMA0058 | VENTILADOR SERIE MONOFÁSICA HMA 63 M6 (A2:9) 0,18kW (material) | 1013.63 |
| CAMHMA0059 | VENTILADOR SERIE MONOFÁSICA HMA 63 M6 (A2:9) 0,25kW (material) | 1027.15 |
| CAMHMA0060 | VENTILADOR SERIE MONOFÁSICA HMA 63 M6 (A2:9) 0,37kW (material) | 1095.4 |
| CAMHMA0061 | VENTILADOR SERIE MONOFÁSICA HMA 63 M6 (A2:9) 0,55kW (material) | 1130.77 |
| CAMHMA0062 | VENTILADOR SERIE MONOFÁSICA HMA 63 M6 (A2:9) 0,75kW (material) | 1184.32 |
| CAMHMA0063 | VENTILADOR SERIE MONOFÁSICA HMA 63 M6 (A2:6) 0,18kW (material) | 943.32 |
| CAMHMA0064 | VENTILADOR SERIE MONOFÁSICA HMA 63 M6 (A2:6) 0,25kW (material) | 956.95 |
| CAMHMA0065 | VENTILADOR SERIE MONOFÁSICA HMA 63 M6 (A2:6) 0,37kW (material) | 1025.2 |
| CAMHMA0066 | VENTILADOR SERIE MONOFÁSICA HMA 63 M6 (A2:6) 0,55kW (material) | 1060.47 |
| CAMHMA0067 | VENTILADOR SERIE MONOFÁSICA HMA 63 M6 (A2:6) 0,75kW (material) | 1114.01 |
| CAMHMA0068 | VENTILADOR SERIE MONOFÁSICA HMA 63 M6 (A5:6) 0,18kW (material) | 970.58 |
| CAMHMA0069 | VENTILADOR SERIE MONOFÁSICA HMA 63 M6 (A5:6) 0,25kW (material) | 984.1 |
| CAMHMA0070 | VENTILADOR SERIE MONOFÁSICA HMA 63 M6 (A5:6) 0,37kW (material) | 1052.35 |
| CAMHMA0071 | VENTILADOR SERIE MONOFÁSICA HMA 63 M6 (A5:6) 0,55kW (material) | 1087.62 |
| CAMHMA0072 | VENTILADOR SERIE MONOFÁSICA HMA 63 M6 (A5:6) 0,75kW (material) | 1141.27 |
| CAMHMA0073 | VENTILADOR SERIE MONOFÁSICA HMA 71 M6 (A2:9) 0,25kW (material) | 1138.78 |
| CAMHMA0074 | VENTILADOR SERIE MONOFÁSICA HMA 71 M6 (A2:9) 0,37kW (material) | 1206.92 |
| CAMHMA0075 | VENTILADOR SERIE MONOFÁSICA HMA 71 M6 (A2:9) 0,55kW (material) | 1242.29 |
| CAMHMA0076 | VENTILADOR SERIE MONOFÁSICA HMA 71 M6 (A2:9) 0,75kW (material) | 1295.84 |
| CAMHMA0077 | VENTILADOR SERIE MONOFÁSICA HMA 71 M6 (A2:6) 0,25kW (material) | 1068.47 |
| CAMHMA0078 | VENTILADOR SERIE MONOFÁSICA HMA 71 M6 (A2:6) 0,37kW (material) | 1136.72 |
| CAMHMA0079 | VENTILADOR SERIE MONOFÁSICA HMA 71 M6 (A2:6) 0,55kW (material) | 1171.99 |
| CAMHMA0080 | VENTILADOR SERIE MONOFÁSICA HMA 71 M6 (A2:6) 0,75kW (material) | 1225.53 |
| CAMHMA0081 | VENTILADOR SERIE MONOFÁSICA HMA 71 M6 (A5:6) 0,25kW (material) | 1095.62 |
| CAMHMA0082 | VENTILADOR SERIE MONOFÁSICA HMA 71 M6 (A5:6) 0,37kW (material) | 1163.87 |
| CAMHMA0083 | VENTILADOR SERIE MONOFÁSICA HMA 71 M6 (A5:6) 0,55kW (material) | 1199.14 |
| CAMHMA0084 | VENTILADOR SERIE MONOFÁSICA HMA 71 M6 (A5:6) 0,75kW (material) | 1252.79 |
| CATHMA0001 | VENTILADOR SERIE TRIFÁSICA HMA 35 T2 (A0:6) 0,55kW (material) | 585.94 |
| CATHMA0002 | VENTILADOR SERIE TRIFÁSICA HMA 35 T2 (A0:6) 0,75kW (material) | 583.99 |
| CATHMA0003 | VENTILADOR SERIE TRIFÁSICA HMA 35 T2 (A0:6) 1,1kW (material) | 601.95 |
| CATHMA0004 | VENTILADOR SERIE TRIFÁSICA HMA 40 T2 (A0:6) 0,75kW (material) | 635.91 |
| CATHMA0005 | VENTILADOR SERIE TRIFÁSICA HMA 40 T2 (A0:6) 1,1kW (material) | 653.87 |
| CATHMA0006 | VENTILADOR SERIE TRIFÁSICA HMA 45 T2 (A0:6) 1,5kW (material) | 784.53 |
| CATHMA0007 | VENTILADOR SERIE TRIFÁSICA HMA 45 T2 (A0:6) 2,2kW (material) | 824.55 |
| CATHMA0008 | VENTILADOR SERIE TRIFÁSICA HMA 50 T2 (A9:4) 1,1kW (material) | 861.01 |
| CATHMA0009 | VENTILADOR SERIE TRIFÁSICA HMA 50 T2 (A9:4) 1,5kW (material) | 923.74 |
| CATHMA0010 | VENTILADOR SERIE TRIFÁSICA HMA 50 T2 (A9:4) 2,2kW (material) | 963.77 |
| CATHMA0011 | VENTILADOR SERIE TRIFÁSICA HMA 50 T2 (A9:4) 3kW (material) | 1081.56 |
| CATHMA0012 | VENTILADOR SERIE TRIFÁSICA HMA 50 T2 (A9:4) 4kW (material) | 1152.52 |
| CATHMA0013 | VENTILADOR SERIE TRIFÁSICA HMA 50 T2 (A9:8) 1,5kW (material) | 979.23 |
| CATHMA0014 | VENTILADOR SERIE TRIFÁSICA HMA 50 T2 (A9:8) 2,2kW (material) | 1019.25 |
| CATHMA0015 | VENTILADOR SERIE TRIFÁSICA HMA 50 T2 (A9:8) 3kW (material) | 1137.05 |
| CATHMA0016 | VENTILADOR SERIE TRIFÁSICA HMA 50 T2 (A9:8) 4kW (material) | 1207.9 |
| CATHMA0017 | VENTILADOR SERIE TRIFÁSICA HMA 56 T2 (A9:5) 2,2kW (material) | 1156.09 |
| CATHMA0018 | VENTILADOR SERIE TRIFÁSICA HMA 56 T2 (A9:5) 3kW (material) | 1273.88 |
| CATHMA0019 | VENTILADOR SERIE TRIFÁSICA HMA 56 T2 (A9:5) 4kW (material) | 1344.73 |
| CATHMA0020 | VENTILADOR SERIE TRIFÁSICA HMA 56 T2 (A9:5) 5,5kW (material) | 1540.29 |
| CATHMA0021 | VENTILADOR SERIE TRIFÁSICA HMA 56 T2 (A9:5) 7,5kW (material) | 1645.22 |
| CATHMA0022 | VENTILADOR SERIE TRIFÁSICA HMA 56 T2 (A9:10) 3kW (material) | 1362.68 |
| CATHMA0023 | VENTILADOR SERIE TRIFÁSICA HMA 56 T2 (A9:10) 4kW (material) | 1433.53 |
| CATHMA0024 | VENTILADOR SERIE TRIFÁSICA HMA 56 T2 (A9:10) 5,5kW (material) | 1628.99 |
| CATHMA0025 | VENTILADOR SERIE TRIFÁSICA HMA 56 T2 (A9:10) 7,5kW (material) | 1733.91 |
| CATHMA0026 | VENTILADOR SERIE TRIFÁSICA HMA 35 T4 (A0:6) 0,12kW (material) | 486.43 |
| CATHMA0027 | VENTILADOR SERIE TRIFÁSICA HMA 40 T4 (A0:6) 0,18kW (material) | 531.42 |
| CATHMA0028 | VENTILADOR SERIE TRIFÁSICA HMA 45 T4 (A0:6) 0,25kW (material) | 611.79 |
| CATHMA0029 | VENTILADOR SERIE TRIFÁSICA HMA 45 T4 (A5:6) 0,18kW (material) | 718.66 |
| CATHMA0030 | VENTILADOR SERIE TRIFÁSICA HMA 45 T4 (A5:6) 0,25kW (material) | 746.67 |
| CATHMA0031 | VENTILADOR SERIE TRIFÁSICA HMA 45 T4 (A5:6) 0,37kW (material) | 751.87 |
| CATHMA0032 | VENTILADOR SERIE TRIFÁSICA HMA 45 T4 (A5:6) 0,55kW (material) | 768.09 |
| CATHMA0033 | VENTILADOR SERIE TRIFÁSICA HMA 50 T4 (A0:6) 0,37kW (material) | 723.96 |
| CATHMA0034 | VENTILADOR SERIE TRIFÁSICA HMA 50 T4 (A5:6) 0,25kW (material) | 853.76 |
| CATHMA0035 | VENTILADOR SERIE TRIFÁSICA HMA 50 T4 (A5:6) 0,37kW (material) | 858.84 |
| CATHMA0036 | VENTILADOR SERIE TRIFÁSICA HMA 50 T4 (A5:6) 0,55kW (material) | 875.18 |
| CATHMA0037 | VENTILADOR SERIE TRIFÁSICA HMA 50 T4 (A5:6) 0,75kW (material) | 879.83 |
| CATHMA0038 | VENTILADOR SERIE TRIFÁSICA HMA 56 T4 (A2:9) 0,37kW (material) | 995.78 |
| CATHMA0039 | VENTILADOR SERIE TRIFÁSICA HMA 56 T4 (A2:9) 0,55kW (material) | 1012.12 |
| CATHMA0040 | VENTILADOR SERIE TRIFÁSICA HMA 56 T4 (A2:9) 0,75kW (material) | 1016.77 |
| CATHMA0041 | VENTILADOR SERIE TRIFÁSICA HMA 56 T4 (A2:9) 1,1kW (material) | 1057.44 |
| CATHMA0042 | VENTILADOR SERIE TRIFÁSICA HMA 56 T4 (A2:9) 1,5kW (material) | 1099.73 |
| CATHMA0043 | VENTILADOR SERIE TRIFÁSICA HMA 56 T4 (A2:9) 2,2kW (material) | 1190.92 |
| CATHMA0044 | VENTILADOR SERIE TRIFÁSICA HMA 56 T4 (A2:6) 0,37kW (material) | 925.58 |
| CATHMA0045 | VENTILADOR SERIE TRIFÁSICA HMA 56 T4 (A2:6) 0,55kW (material) | 941.92 |
| CATHMA0046 | VENTILADOR SERIE TRIFÁSICA HMA 56 T4 (A2:6) 0,75kW (material) | 946.46 |
| CATHMA0047 | VENTILADOR SERIE TRIFÁSICA HMA 56 T4 (A2:6) 1,1kW (material) | 987.24 |
| CATHMA0048 | VENTILADOR SERIE TRIFÁSICA HMA 56 T4 (A2:6) 1,5kW (material) | 1029.53 |
| CATHMA0049 | VENTILADOR SERIE TRIFÁSICA HMA 56 T4 (A2:6) 2,2kW (material) | 1120.71 |
| CATHMA0050 | VENTILADOR SERIE TRIFÁSICA HMA 56 T4 (A5:6) 0,37kW (material) | 952.73 |
| CATHMA0051 | VENTILADOR SERIE TRIFÁSICA HMA 56 T4 (A5:6) 0,55kW (material) | 969.07 |
| CATHMA0052 | VENTILADOR SERIE TRIFÁSICA HMA 56 T4 (A5:6) 0,75kW (material) | 973.72 |
| CATHMA0053 | VENTILADOR SERIE TRIFÁSICA HMA 56 T4 (A5:6) 1,1kW (material) | 1014.39 |
| CATHMA0054 | VENTILADOR SERIE TRIFÁSICA HMA 56 T4 (A5:6) 1,5kW (material) | 1056.68 |
| CATHMA0055 | VENTILADOR SERIE TRIFÁSICA HMA 56 T4 (A5:6) 2,2kW (material) | 1147.86 |
| CATHMA0056 | VENTILADOR SERIE TRIFÁSICA HMA 63 T4 (A2:9) 0,37kW (material) | 1078.1 |
| CATHMA0057 | VENTILADOR SERIE TRIFÁSICA HMA 63 T4 (A2:9) 0,55kW (material) | 1094.43 |
| CATHMA0058 | VENTILADOR SERIE TRIFÁSICA HMA 63 T4 (A2:9) 0,75kW (material) | 1098.97 |
| CATHMA0059 | VENTILADOR SERIE TRIFÁSICA HMA 63 T4 (A2:9) 1,1kW (material) | 1139.75 |
| CATHMA0060 | VENTILADOR SERIE TRIFÁSICA HMA 63 T4 (A2:9) 1,5kW (material) | 1182.05 |
| CATHMA0061 | VENTILADOR SERIE TRIFÁSICA HMA 63 T4 (A2:9) 2,2kW (material) | 1273.23 |
| CATHMA0062 | VENTILADOR SERIE TRIFÁSICA HMA 63 T4 (A2:9) 3kW (material) | 1355 |
| CATHMA0063 | VENTILADOR SERIE TRIFÁSICA HMA 63 T4 (A2:6) 0,37kW (material) | 1007.9 |
| CATHMA0064 | VENTILADOR SERIE TRIFÁSICA HMA 63 T4 (A2:6) 0,55kW (material) | 1024.12 |
| CATHMA0065 | VENTILADOR SERIE TRIFÁSICA HMA 63 T4 (A2:6) 0,75kW (material) | 1028.77 |
| CATHMA0066 | VENTILADOR SERIE TRIFÁSICA HMA 63 T4 (A2:6) 1,1kW (material) | 1069.44 |
| CATHMA0067 | VENTILADOR SERIE TRIFÁSICA HMA 63 T4 (A2:6) 1,5kW (material) | 1111.85 |
| CATHMA0068 | VENTILADOR SERIE TRIFÁSICA HMA 63 T4 (A2:6) 2,2kW (material) | 1202.92 |
| CATHMA0069 | VENTILADOR SERIE TRIFÁSICA HMA 63 T4 (A2:6) 3kW (material) | 1284.7 |
| CATHMA0070 | VENTILADOR SERIE TRIFÁSICA HMA 63 T4 (A5:6) 0,37kW (material) | 1035.05 |
| CATHMA0071 | VENTILADOR SERIE TRIFÁSICA HMA 63 T4 (A5:6) 0,55kW (material) | 1051.38 |
| CATHMA0072 | VENTILADOR SERIE TRIFÁSICA HMA 63 T4 (A5:6) 0,75kW (material) | 1055.92 |
| CATHMA0073 | VENTILADOR SERIE TRIFÁSICA HMA 63 T4 (A5:6) 1,1kW (material) | 1096.7 |
| CATHMA0074 | VENTILADOR SERIE TRIFÁSICA HMA 63 T4 (A5:6) 1,5kW (material) | 1139 |
| CATHMA0075 | VENTILADOR SERIE TRIFÁSICA HMA 63 T4 (A5:6) 2,2kW (material) | 1230.18 |
| CATHMA0076 | VENTILADOR SERIE TRIFÁSICA HMA 63 T4 (A5:6) 3kW (material) | 1311.95 |
| CATHMA0077 | VENTILADOR SERIE TRIFÁSICA HMA 71 T4 (A2:9) 0,75kW (material) | 1210.6 |
| CATHMA0078 | VENTILADOR SERIE TRIFÁSICA HMA 71 T4 (A2:9) 1,1kW (material) | 1251.27 |
| CATHMA0079 | VENTILADOR SERIE TRIFÁSICA HMA 71 T4 (A2:9) 1,5kW (material) | 1293.57 |
| CATHMA0080 | VENTILADOR SERIE TRIFÁSICA HMA 71 T4 (A2:9) 2,2kW (material) | 1384.75 |
| CATHMA0081 | VENTILADOR SERIE TRIFÁSICA HMA 71 T4 (A2:9) 3kW (material) | 1466.52 |
| CATHMA0082 | VENTILADOR SERIE TRIFÁSICA HMA 71 T4 (A2:9) 4kW (material) | 1587.35 |
| CATHMA0083 | VENTILADOR SERIE TRIFÁSICA HMA 71 T4 (A2:6) 0,75kW (material) | 1140.29 |
| CATHMA0084 | VENTILADOR SERIE TRIFÁSICA HMA 71 T4 (A2:6) 1,1kW (material) | 1180.96 |
| CATHMA0085 | VENTILADOR SERIE TRIFÁSICA HMA 71 T4 (A2:6) 1,5kW (material) | 1223.37 |
| CATHMA0086 | VENTILADOR SERIE TRIFÁSICA HMA 71 T4 (A2:6) 2,2kW (material) | 1314.44 |
| CATHMA0087 | VENTILADOR SERIE TRIFÁSICA HMA 71 T4 (A2:6) 3kW (material) | 1396.22 |
| CATHMA0088 | VENTILADOR SERIE TRIFÁSICA HMA 71 T4 (A2:6) 4kW (material) | 1517.15 |
| CATHMA0089 | VENTILADOR SERIE TRIFÁSICA HMA 71 T4 (A5:6) 0,75kW (material) | 1167.44 |
| CATHMA0090 | VENTILADOR SERIE TRIFÁSICA HMA 71 T4 (A5:6) 1,1kW (material) | 1208.22 |
| CATHMA0091 | VENTILADOR SERIE TRIFÁSICA HMA 71 T4 (A5:6) 1,5kW (material) | 1250.51 |
| CATHMA0092 | VENTILADOR SERIE TRIFÁSICA HMA 71 T4 (A5:6) 2,2kW (material) | 1341.7 |
| CATHMA0093 | VENTILADOR SERIE TRIFÁSICA HMA 71 T4 (A5:6) 3kW (material) | 1423.47 |
| CATHMA0094 | VENTILADOR SERIE TRIFÁSICA HMA 71 T4 (A5:6) 4kW (material) | 1544.3 |
| CATHMA0095 | VENTILADOR SERIE TRIFÁSICA HMA 80 T4 (A2:9) 1,1kW (material) | 1359.66 |
| CATHMA0096 | VENTILADOR SERIE TRIFÁSICA HMA 80 T4 (A2:9) 1,5kW (material) | 1401.95 |
| CATHMA0097 | VENTILADOR SERIE TRIFÁSICA HMA 80 T4 (A2:9) 2,2kW (material) | 1493.13 |
| CATHMA0098 | VENTILADOR SERIE TRIFÁSICA HMA 80 T4 (A2:9) 3kW (material) | 1574.91 |
| CATHMA0099 | VENTILADOR SERIE TRIFÁSICA HMA 80 T4 (A2:9) 4kW (material) | 1695.73 |
| CATHMA0100 | VENTILADOR SERIE TRIFÁSICA HMA 80 T4 (A2:9) 5,5kW (material) | 1879.29 |
| CATHMA0101 | VENTILADOR SERIE TRIFÁSICA HMA 80 T4 (A2:9) 7,5kW (material) | 2036.67 |
| CATHMA0102 | VENTILADOR SERIE TRIFÁSICA HMA 80 T4 (A2:9) 9,2kW (material) | 2358.25 |
| CATHMA0103 | VENTILADOR SERIE TRIFÁSICA HMA 80 T4 (A2:6) 1,1kW (material) | 1289.35 |
| CATHMA0104 | VENTILADOR SERIE TRIFÁSICA HMA 80 T4 (A2:6) 1,5kW (material) | 1331.64 |
| CATHMA0105 | VENTILADOR SERIE TRIFÁSICA HMA 80 T4 (A2:6) 2,2kW (material) | 1422.82 |
| CATHMA0106 | VENTILADOR SERIE TRIFÁSICA HMA 80 T4 (A2:6) 3kW (material) | 1504.6 |
| CATHMA0107 | VENTILADOR SERIE TRIFÁSICA HMA 80 T4 (A2:6) 4kW (material) | 1625.42 |
| CATHMA0108 | VENTILADOR SERIE TRIFÁSICA HMA 80 T4 (A2:6) 5,5kW (material) | 1809.09 |
| CATHMA0109 | VENTILADOR SERIE TRIFÁSICA HMA 80 T4 (A2:6) 7,5kW (material) | 1966.36 |
| CATHMA0110 | VENTILADOR SERIE TRIFÁSICA HMA 80 T4 (A2:6) 9,2kW (material) | 2288.05 |
| CATHMA0111 | VENTILADOR SERIE TRIFÁSICA HMA 80 T4 (A5:6) 1,1kW (material) | 1316.5 |
| CATHMA0112 | VENTILADOR SERIE TRIFÁSICA HMA 80 T4 (A5:6) 1,5kW (material) | 1358.9 |
| CATHMA0113 | VENTILADOR SERIE TRIFÁSICA HMA 80 T4 (A5:6) 2,2kW (material) | 1449.97 |
| CATHMA0114 | VENTILADOR SERIE TRIFÁSICA HMA 80 T4 (A5:6) 3kW (material) | 1531.75 |
| CATHMA0115 | VENTILADOR SERIE TRIFÁSICA HMA 80 T4 (A5:6) 4kW (material) | 1652.68 |
| CATHMA0116 | VENTILADOR SERIE TRIFÁSICA HMA 90 T4 (A6:6) 3kW (material) | 2541.05 |
| CATHMA0117 | VENTILADOR SERIE TRIFÁSICA HMA 90 T4 (A6:6) 4kW (material) | 2661.98 |
| CATHMA0118 | VENTILADOR SERIE TRIFÁSICA HMA 90 T4 (A6:6) 5,5kW (material) | 2845.54 |
| CATHMA0119 | VENTILADOR SERIE TRIFÁSICA HMA 90 T4 (A6:6) 7,5kW (material) | 3002.92 |
| CATHMA0120 | VENTILADOR SERIE TRIFÁSICA HMA 90 T4 (A6:6) 9,2kW (material) | 3324.5 |
| CATHMA0121 | VENTILADOR SERIE TRIFÁSICA HMA 90 T4 (A6:6) 11kW (material) | 3499.62 |
| CATHMA0122 | VENTILADOR SERIE TRIFÁSICA HMA 90 T4 (A6:6) 15kW (material) | 3697.89 |
| CATHMA0123 | VENTILADOR SERIE TRIFÁSICA HMA 90 T4 (A6:3) 3kW (material) | 2308.06 |
| CATHMA0124 | VENTILADOR SERIE TRIFÁSICA HMA 90 T4 (A6:3) 4kW (material) | 2428.99 |
| CATHMA0125 | VENTILADOR SERIE TRIFÁSICA HMA 90 T4 (A6:3) 5,5kW (material) | 2612.55 |
| CATHMA0126 | VENTILADOR SERIE TRIFÁSICA HMA 90 T4 (A6:3) 7,5kW (material) | 2769.93 |
| CATHMA0127 | VENTILADOR SERIE TRIFÁSICA HMA 90 T4 (A6:3) 9,2kW (material) | 3091.51 |
| CATHMA0128 | VENTILADOR SERIE TRIFÁSICA HMA 90 T4 (A6:3) 11kW (material) | 3266.63 |
| CATHMA0129 | VENTILADOR SERIE TRIFÁSICA HMA 90 T4 (A6:3) 15kW (material) | 3464.9 |
| CATHMA0130 | VENTILADOR SERIE TRIFÁSICA HMA 100 T4 (A6:6) 5,5kW (material) | 2931.97 |
| CATHMA0131 | VENTILADOR SERIE TRIFÁSICA HMA 100 T4 (A6:6) 7,5kW (material) | 3089.35 |
| CATHMA0132 | VENTILADOR SERIE TRIFÁSICA HMA 100 T4 (A6:6) 9,2kW (material) | 3410.93 |
| CATHMA0133 | VENTILADOR SERIE TRIFÁSICA HMA 100 T4 (A6:6) 11kW (material) | 3586.05 |
| CATHMA0134 | VENTILADOR SERIE TRIFÁSICA HMA 100 T4 (A6:6) 15kW (material) | 3784.32 |
| CATHMA0135 | VENTILADOR SERIE TRIFÁSICA HMA 100 T4 (A6:6) 18,5kW (material) | 4223.37 |
| CATHMA0136 | VENTILADOR SERIE TRIFÁSICA HMA 100 T4 (A6:6) 22kW (material) | 4364.74 |
| CATHMA0137 | VENTILADOR SERIE TRIFÁSICA HMA 100 T4 (A6:3) 5,5kW (material) | 2698.97 |
| CATHMA0138 | VENTILADOR SERIE TRIFÁSICA HMA 100 T4 (A6:3) 7,5kW (material) | 2856.36 |
| CATHMA0139 | VENTILADOR SERIE TRIFÁSICA HMA 100 T4 (A6:3) 9,2kW (material) | 3177.94 |
| CATHMA0140 | VENTILADOR SERIE TRIFÁSICA HMA 100 T4 (A6:3) 11kW (material) | 3353.06 |
| CATHMA0141 | VENTILADOR SERIE TRIFÁSICA HMA 100 T4 (A6:3) 15kW (material) | 3551.33 |
| CATHMA0142 | VENTILADOR SERIE TRIFÁSICA HMA 100 T4 (A6:3) 18,5kW (material) | 3990.38 |
| CATHMA0143 | VENTILADOR SERIE TRIFÁSICA HMA 100 T4 (A6:3) 22kW (material) | 4131.75 |
| CATHMA0144 | VENTILADOR SERIE TRIFÁSICA HMA 112 T4 (A6:6) 5,5kW (material) | 4068.69 |
| CATHMA0145 | VENTILADOR SERIE TRIFÁSICA HMA 112 T4 (A6:6) 7,5kW (material) | 4225.96 |
| CATHMA0146 | VENTILADOR SERIE TRIFÁSICA HMA 112 T4 (A6:6) 9,2kW (material) | 4547.54 |
| CATHMA0147 | VENTILADOR SERIE TRIFÁSICA HMA 112 T4 (A6:6) 11kW (material) | 4722.66 |
| CATHMA0148 | VENTILADOR SERIE TRIFÁSICA HMA 112 T4 (A6:6) 15kW (material) | 4920.93 |
| CATHMA0149 | VENTILADOR SERIE TRIFÁSICA HMA 112 T4 (A6:6) 18,5kW (material) | 5359.98 |
| CATHMA0150 | VENTILADOR SERIE TRIFÁSICA HMA 112 T4 (A6:6) 22kW (material) | 5501.46 |
| CATHMA0151 | VENTILADOR SERIE TRIFÁSICA HMA 112 T4 (A6:6) 30kW (material) | 6281.02 |
| CATHMA0152 | VENTILADOR SERIE TRIFÁSICA HMA 112 T4 (A6:6) 37kW (material) | 6989.3 |
| CATHMA0153 | VENTILADOR SERIE TRIFÁSICA HMA 112 T4 (A6:3) 5,5kW (material) | 3835.7 |
| CATHMA0154 | VENTILADOR SERIE TRIFÁSICA HMA 112 T4 (A6:3) 7,5kW (material) | 3992.97 |
| CATHMA0155 | VENTILADOR SERIE TRIFÁSICA HMA 112 T4 (A6:3) 9,2kW (material) | 4314.66 |
| CATHMA0156 | VENTILADOR SERIE TRIFÁSICA HMA 112 T4 (A6:3) 11kW (material) | 4489.67 |
| CATHMA0157 | VENTILADOR SERIE TRIFÁSICA HMA 112 T4 (A6:3) 15kW (material) | 4688.05 |
| CATHMA0158 | VENTILADOR SERIE TRIFÁSICA HMA 112 T4 (A6:3) 18,5kW (material) | 5126.99 |
| CATHMA0159 | VENTILADOR SERIE TRIFÁSICA HMA 112 T4 (A6:3) 22kW (material) | 5268.47 |
| CATHMA0160 | VENTILADOR SERIE TRIFÁSICA HMA 112 T4 (A6:3) 30kW (material) | 6048.03 |
| CATHMA0161 | VENTILADOR SERIE TRIFÁSICA HMA 112 T4 (A6:3) 37kW (material) | 6756.31 |
| CATHMA0162 | VENTILADOR SERIE TRIFÁSICA HMA 125 T4 (A7:8) 11kW (material) | 5345.16 |
| CATHMA0163 | VENTILADOR SERIE TRIFÁSICA HMA 125 T4 (A7:8) 15kW (material) | 5543.54 |
| CATHMA0164 | VENTILADOR SERIE TRIFÁSICA HMA 125 T4 (A7:8) 18,5kW (material) | 5982.59 |
| CATHMA0165 | VENTILADOR SERIE TRIFÁSICA HMA 125 T4 (A7:8) 22kW (material) | 6123.96 |
| CATHMA0166 | VENTILADOR SERIE TRIFÁSICA HMA 125 T4 (A7:8) 30kW (material) | 6903.52 |
| CATHMA0167 | VENTILADOR SERIE TRIFÁSICA HMA 125 T4 (A7:8) 37kW (material) | 7611.8 |
| CATHMA0168 | VENTILADOR SERIE TRIFÁSICA HMA 125 T4 (A7:8) 45kW (material) | 8054.09 |
| CATHMA0169 | VENTILADOR SERIE TRIFÁSICA HMA 125 T4 (A7:4) 7,5kW (material) | 4537.92 |
| CATHMA0170 | VENTILADOR SERIE TRIFÁSICA HMA 125 T4 (A7:4) 9,2kW (material) | 4859.5 |
| CATHMA0171 | VENTILADOR SERIE TRIFÁSICA HMA 125 T4 (A7:4) 11kW (material) | 5034.62 |
| CATHMA0172 | VENTILADOR SERIE TRIFÁSICA HMA 125 T4 (A7:4) 15kW (material) | 5232.89 |
| CATHMA0173 | VENTILADOR SERIE TRIFÁSICA HMA 125 T4 (A7:4) 18,5kW (material) | 5671.94 |
| CATHMA0174 | VENTILADOR SERIE TRIFÁSICA HMA 125 T4 (A7:4) 22kW (material) | 5813.31 |
| CATHMA0175 | VENTILADOR SERIE TRIFÁSICA HMA 125 T4 (A7:4) 30kW (material) | 6592.87 |
| CATHMA0176 | VENTILADOR SERIE TRIFÁSICA HMA 125 T4 (A7:4) 37kW (material) | 7301.14 |
| CATHMA0177 | VENTILADOR SERIE TRIFÁSICA HMA 125 T4 (A7:4) 45kW (material) | 7743.44 |
| CATHMA0178 | VENTILADOR SERIE TRIFÁSICA HMA 35 T6 (A0:6) 0,12kW (material) | 552.41 |
| CATHMA0179 | VENTILADOR SERIE TRIFÁSICA HMA 40 T6 (A0:6) 0,12kW (material) | 592.32 |
| CATHMA0180 | VENTILADOR SERIE TRIFÁSICA HMA 45 T6 (A0:6) 0,12kW (material) | 644.57 |
| CATHMA0181 | VENTILADOR SERIE TRIFÁSICA HMA 45 T6 (A5:6) 0,12kW (material) | 779.56 |
| CATHMA0182 | VENTILADOR SERIE TRIFÁSICA HMA 50 T6 (A0:6) 0,12kW (material) | 751.65 |
| CATHMA0183 | VENTILADOR SERIE TRIFÁSICA HMA 50 T6 (A5:6) 0,12kW (material) | 886.64 |
| CATHMA0184 | VENTILADOR SERIE TRIFÁSICA HMA 50 T6 (A5:6) 0,18kW (material) | 899.95 |
| CATHMA0185 | VENTILADOR SERIE TRIFÁSICA HMA 50 T6 (A5:6) 0,25kW (material) | 905.36 |
| CATHMA0186 | VENTILADOR SERIE TRIFÁSICA HMA 56 T6 (A2:9) 0,12kW (material) | 1023.58 |
| CATHMA0187 | VENTILADOR SERIE TRIFÁSICA HMA 56 T6 (A2:9) 0,18kW (material) | 1036.89 |
| CATHMA0188 | VENTILADOR SERIE TRIFÁSICA HMA 56 T6 (A2:9) 0,25kW (material) | 1042.29 |
| CATHMA0189 | VENTILADOR SERIE TRIFÁSICA HMA 56 T6 (A2:9) 0,37kW (material) | 1055.71 |
| CATHMA0190 | VENTILADOR SERIE TRIFÁSICA HMA 56 T6 (A2:9) 0,55kW (material) | 1044.67 |
| CATHMA0191 | VENTILADOR SERIE TRIFÁSICA HMA 56 T6 (A2:6) 0,12kW (material) | 953.27 |
| CATHMA0192 | VENTILADOR SERIE TRIFÁSICA HMA 56 T6 (A2:6) 0,18kW (material) | 966.69 |
| CATHMA0193 | VENTILADOR SERIE TRIFÁSICA HMA 56 T6 (A2:6) 0,25kW (material) | 971.99 |
| CATHMA0194 | VENTILADOR SERIE TRIFÁSICA HMA 56 T6 (A2:6) 0,37kW (material) | 985.4 |
| CATHMA0195 | VENTILADOR SERIE TRIFÁSICA HMA 56 T6 (A2:6) 0,55kW (material) | 974.37 |
| CATHMA0196 | VENTILADOR SERIE TRIFÁSICA HMA 56 T6 (A5:6) 0,12kW (material) | 980.42 |
| CATHMA0197 | VENTILADOR SERIE TRIFÁSICA HMA 56 T6 (A5:6) 0,18kW (material) | 993.84 |
| CATHMA0198 | VENTILADOR SERIE TRIFÁSICA HMA 56 T6 (A5:6) 0,25kW (material) | 999.24 |
| CATHMA0199 | VENTILADOR SERIE TRIFÁSICA HMA 56 T6 (A5:6) 0,37kW (material) | 1012.55 |
| CATHMA0200 | VENTILADOR SERIE TRIFÁSICA HMA 56 T6 (A5:6) 0,55kW (material) | 1001.62 |
| CATHMA0201 | VENTILADOR SERIE TRIFÁSICA HMA 63 T6 (A2:9) 0,18kW (material) | 1119.2 |
| CATHMA0202 | VENTILADOR SERIE TRIFÁSICA HMA 63 T6 (A2:9) 0,25kW (material) | 1124.61 |
| CATHMA0203 | VENTILADOR SERIE TRIFÁSICA HMA 63 T6 (A2:9) 0,37kW (material) | 1137.91 |
| CATHMA0204 | VENTILADOR SERIE TRIFÁSICA HMA 63 T6 (A2:9) 0,55kW (material) | 1126.88 |
| CATHMA0205 | VENTILADOR SERIE TRIFÁSICA HMA 63 T6 (A2:9) 0,75kW (material) | 1150.57 |
| CATHMA0206 | VENTILADOR SERIE TRIFÁSICA HMA 63 T6 (A2:6) 0,18kW (material) | 1048.89 |
| CATHMA0207 | VENTILADOR SERIE TRIFÁSICA HMA 63 T6 (A2:6) 0,25kW (material) | 1054.3 |
| CATHMA0208 | VENTILADOR SERIE TRIFÁSICA HMA 63 T6 (A2:6) 0,37kW (material) | 1067.71 |
| CATHMA0209 | VENTILADOR SERIE TRIFÁSICA HMA 63 T6 (A2:6) 0,55kW (material) | 1056.68 |
| CATHMA0210 | VENTILADOR SERIE TRIFÁSICA HMA 63 T6 (A2:6) 0,75kW (material) | 1080.26 |
| CATHMA0211 | VENTILADOR SERIE TRIFÁSICA HMA 63 T6 (A5:6) 0,18kW (material) | 1076.15 |
| CATHMA0212 | VENTILADOR SERIE TRIFÁSICA HMA 63 T6 (A5:6) 0,25kW (material) | 1081.45 |
| CATHMA0213 | VENTILADOR SERIE TRIFÁSICA HMA 63 T6 (A5:6) 0,37kW (material) | 1094.86 |
| CATHMA0214 | VENTILADOR SERIE TRIFÁSICA HMA 63 T6 (A5:6) 0,55kW (material) | 1083.83 |
| CATHMA0215 | VENTILADOR SERIE TRIFÁSICA HMA 63 T6 (A5:6) 0,75kW (material) | 1107.41 |
| CATHMA0216 | VENTILADOR SERIE TRIFÁSICA HMA 71 T6 (A2:9) 0,25kW (material) | 1236.13 |
| CATHMA0217 | VENTILADOR SERIE TRIFÁSICA HMA 71 T6 (A2:9) 0,37kW (material) | 1249.43 |
| CATHMA0218 | VENTILADOR SERIE TRIFÁSICA HMA 71 T6 (A2:9) 0,55kW (material) | 1238.51 |
| CATHMA0219 | VENTILADOR SERIE TRIFÁSICA HMA 71 T6 (A2:9) 0,75kW (material) | 1262.09 |
| CATHMA0220 | VENTILADOR SERIE TRIFÁSICA HMA 71 T6 (A2:9) 1,1kW (material) | 1309.25 |
| CATHMA0221 | VENTILADOR SERIE TRIFÁSICA HMA 71 T6 (A2:6) 0,25kW (material) | 1165.82 |
| CATHMA0222 | VENTILADOR SERIE TRIFÁSICA HMA 71 T6 (A2:6) 0,37kW (material) | 1179.23 |
| CATHMA0223 | VENTILADOR SERIE TRIFÁSICA HMA 71 T6 (A2:6) 0,55kW (material) | 1168.2 |
| CATHMA0224 | VENTILADOR SERIE TRIFÁSICA HMA 71 T6 (A2:6) 0,75kW (material) | 1191.78 |
| CATHMA0225 | VENTILADOR SERIE TRIFÁSICA HMA 71 T6 (A2:6) 1,1kW (material) | 1239.05 |
| CATHMA0226 | VENTILADOR SERIE TRIFÁSICA HMA 71 T6 (A5:6) 0,25kW (material) | 1192.97 |
| CATHMA0227 | VENTILADOR SERIE TRIFÁSICA HMA 71 T6 (A5:6) 0,37kW (material) | 1206.38 |
| CATHMA0228 | VENTILADOR SERIE TRIFÁSICA HMA 71 T6 (A5:6) 0,55kW (material) | 1195.35 |
| CATHMA0229 | VENTILADOR SERIE TRIFÁSICA HMA 71 T6 (A5:6) 0,75kW (material) | 1219.04 |
| CATHMA0230 | VENTILADOR SERIE TRIFÁSICA HMA 71 T6 (A5:6) 1,1kW (material) | 1266.2 |
| CATHMA0231 | VENTILADOR SERIE TRIFÁSICA HMA 80 T6 (A2:9) 0,37kW (material) | 1357.82 |
| CATHMA0232 | VENTILADOR SERIE TRIFÁSICA HMA 80 T6 (A2:9) 0,55kW (material) | 1346.78 |
| CATHMA0233 | VENTILADOR SERIE TRIFÁSICA HMA 80 T6 (A2:9) 0,75kW (material) | 1370.36 |
| CATHMA0234 | VENTILADOR SERIE TRIFÁSICA HMA 80 T6 (A2:9) 1,1kW (material) | 1417.63 |
| CATHMA0235 | VENTILADOR SERIE TRIFÁSICA HMA 80 T6 (A2:9) 1,5kW (material) | 1499.08 |
| CATHMA0236 | VENTILADOR SERIE TRIFÁSICA HMA 80 T6 (A2:9) 2,2kW (material) | 1632.56 |
| CATHMA0237 | VENTILADOR SERIE TRIFÁSICA HMA 80 T6 (A2:6) 0,37kW (material) | 1287.51 |
| CATHMA0238 | VENTILADOR SERIE TRIFÁSICA HMA 80 T6 (A2:6) 0,55kW (material) | 1276.58 |
| CATHMA0239 | VENTILADOR SERIE TRIFÁSICA HMA 80 T6 (A2:6) 0,75kW (material) | 1300.16 |
| CATHMA0240 | VENTILADOR SERIE TRIFÁSICA HMA 80 T6 (A2:6) 1,1kW (material) | 1347.32 |
| CATHMA0241 | VENTILADOR SERIE TRIFÁSICA HMA 80 T6 (A2:6) 1,5kW (material) | 1428.77 |
| CATHMA0242 | VENTILADOR SERIE TRIFÁSICA HMA 80 T6 (A2:6) 2,2kW (material) | 1562.25 |
| CATHMA0243 | VENTILADOR SERIE TRIFÁSICA HMA 80 T6 (A5:6) 0,37kW (material) | 1314.77 |
| CATHMA0244 | VENTILADOR SERIE TRIFÁSICA HMA 80 T6 (A5:6) 0,55kW (material) | 1303.73 |
| CATHMA0245 | VENTILADOR SERIE TRIFÁSICA HMA 80 T6 (A5:6) 0,75kW (material) | 1327.31 |
| CATHMA0246 | VENTILADOR SERIE TRIFÁSICA HMA 80 T6 (A5:6) 1,1kW (material) | 1374.58 |
| CATHMA0247 | VENTILADOR SERIE TRIFÁSICA HMA 80 T6 (A5:6) 1,5kW (material) | 1455.92 |
| CATHMA0248 | VENTILADOR SERIE TRIFÁSICA HMA 80 T6 (A5:6) 2,2kW (material) | 1589.51 |
| CATHMA0249 | VENTILADOR SERIE TRIFÁSICA HMA 90 T6 (A6:6) 0,75kW (material) | 2336.62 |
| CATHMA0250 | VENTILADOR SERIE TRIFÁSICA HMA 90 T6 (A6:6) 1,1kW (material) | 2383.89 |
| CATHMA0251 | VENTILADOR SERIE TRIFÁSICA HMA 90 T6 (A6:6) 1,5kW (material) | 2465.23 |
| CATHMA0252 | VENTILADOR SERIE TRIFÁSICA HMA 90 T6 (A6:6) 2,2kW (material) | 2598.81 |
| CATHMA0253 | VENTILADOR SERIE TRIFÁSICA HMA 90 T6 (A6:6) 3kW (material) | 2831.8 |
| CATHMA0254 | VENTILADOR SERIE TRIFÁSICA HMA 90 T6 (A6:6) 4kW (material) | 2947.11 |
| CATHMA0255 | VENTILADOR SERIE TRIFÁSICA HMA 90 T6 (A6:3) 0,75kW (material) | 2103.63 |
| CATHMA0256 | VENTILADOR SERIE TRIFÁSICA HMA 90 T6 (A6:3) 1,1kW (material) | 2150.89 |
| CATHMA0257 | VENTILADOR SERIE TRIFÁSICA HMA 90 T6 (A6:3) 1,5kW (material) | 2232.34 |
| CATHMA0258 | VENTILADOR SERIE TRIFÁSICA HMA 90 T6 (A6:3) 2,2kW (material) | 2365.82 |
| CATHMA0259 | VENTILADOR SERIE TRIFÁSICA HMA 90 T6 (A6:3) 3kW (material) | 2598.81 |
| CATHMA0260 | VENTILADOR SERIE TRIFÁSICA HMA 90 T6 (A6:3) 4kW (material) | 2714.12 |
| CATHMA0261 | VENTILADOR SERIE TRIFÁSICA HMA 100 T6 (A6:6) 1,1kW (material) | 2470.31 |
| CATHMA0262 | VENTILADOR SERIE TRIFÁSICA HMA 100 T6 (A6:6) 1,5kW (material) | 2551.76 |
| CATHMA0263 | VENTILADOR SERIE TRIFÁSICA HMA 100 T6 (A6:6) 2,2kW (material) | 2685.24 |
| CATHMA0264 | VENTILADOR SERIE TRIFÁSICA HMA 100 T6 (A6:6) 3kW (material) | 2918.23 |
| CATHMA0265 | VENTILADOR SERIE TRIFÁSICA HMA 100 T6 (A6:6) 4kW (material) | 3033.53 |
| CATHMA0266 | VENTILADOR SERIE TRIFÁSICA HMA 100 T6 (A6:6) 5,5kW (material) | 3196.54 |
| CATHMA0267 | VENTILADOR SERIE TRIFÁSICA HMA 100 T6 (A6:6) 7,5kW (material) | 3421.96 |
| CATHMA0268 | VENTILADOR SERIE TRIFÁSICA HMA 100 T6 (A6:3) 1,1kW (material) | 2237.32 |
| CATHMA0269 | VENTILADOR SERIE TRIFÁSICA HMA 100 T6 (A6:3) 1,5kW (material) | 2318.77 |
| CATHMA0270 | VENTILADOR SERIE TRIFÁSICA HMA 100 T6 (A6:3) 2,2kW (material) | 2452.25 |
| CATHMA0271 | VENTILADOR SERIE TRIFÁSICA HMA 100 T6 (A6:3) 3kW (material) | 2685.24 |
| CATHMA0272 | VENTILADOR SERIE TRIFÁSICA HMA 100 T6 (A6:3) 4kW (material) | 2800.54 |
| CATHMA0273 | VENTILADOR SERIE TRIFÁSICA HMA 100 T6 (A6:3) 5,5kW (material) | 2963.55 |
| CATHMA0274 | VENTILADOR SERIE TRIFÁSICA HMA 100 T6 (A6:3) 7,5kW (material) | 3189.08 |
| CATHMA0275 | VENTILADOR SERIE TRIFÁSICA HMA 112 T6 (A6:6) 1,5kW (material) | 3688.38 |
| CATHMA0276 | VENTILADOR SERIE TRIFÁSICA HMA 112 T6 (A6:6) 2,2kW (material) | 3821.85 |
| CATHMA0277 | VENTILADOR SERIE TRIFÁSICA HMA 112 T6 (A6:6) 3kW (material) | 4054.95 |
| CATHMA0278 | VENTILADOR SERIE TRIFÁSICA HMA 112 T6 (A6:6) 4kW (material) | 4170.26 |
| CATHMA0279 | VENTILADOR SERIE TRIFÁSICA HMA 112 T6 (A6:6) 5,5kW (material) | 4333.26 |
| CATHMA0280 | VENTILADOR SERIE TRIFÁSICA HMA 112 T6 (A6:6) 7,5kW (material) | 4558.68 |
| CATHMA0281 | VENTILADOR SERIE TRIFÁSICA HMA 112 T6 (A6:6) 11kW (material) | 4894.87 |
| CATHMA0282 | VENTILADOR SERIE TRIFÁSICA HMA 112 T6 (A6:3) 1,5kW (material) | 3455.38 |
| CATHMA0283 | VENTILADOR SERIE TRIFÁSICA HMA 112 T6 (A6:3) 2,2kW (material) | 3588.86 |
| CATHMA0284 | VENTILADOR SERIE TRIFÁSICA HMA 112 T6 (A6:3) 3kW (material) | 3821.96 |
| CATHMA0285 | VENTILADOR SERIE TRIFÁSICA HMA 112 T6 (A6:3) 4kW (material) | 3937.27 |
| CATHMA0286 | VENTILADOR SERIE TRIFÁSICA HMA 112 T6 (A6:3) 5,5kW (material) | 4100.27 |
| CATHMA0287 | VENTILADOR SERIE TRIFÁSICA HMA 112 T6 (A6:3) 7,5kW (material) | 4325.69 |
| CATHMA0288 | VENTILADOR SERIE TRIFÁSICA HMA 112 T6 (A6:3) 11kW (material) | 4661.88 |
| CATHMA0289 | VENTILADOR SERIE TRIFÁSICA HMA 125 T6 (A7:8) 3kW (material) | 4677.45 |
| CATHMA0290 | VENTILADOR SERIE TRIFÁSICA HMA 125 T6 (A7:8) 4kW (material) | 4792.76 |
| CATHMA0291 | VENTILADOR SERIE TRIFÁSICA HMA 125 T6 (A7:8) 5,5kW (material) | 4955.76 |
| CATHMA0292 | VENTILADOR SERIE TRIFÁSICA HMA 125 T6 (A7:8) 7,5kW (material) | 5181.18 |
| CATHMA0293 | VENTILADOR SERIE TRIFÁSICA HMA 125 T6 (A7:8) 11kW (material) | 5517.37 |
| CATHMA0294 | VENTILADOR SERIE TRIFÁSICA HMA 125 T6 (A7:8) 15kW (material) | 6027.26 |
| CATHMA0295 | VENTILADOR SERIE TRIFÁSICA HMA 125 T6 (A7:4) 2,2kW (material) | 4133.81 |
| CATHMA0296 | VENTILADOR SERIE TRIFÁSICA HMA 125 T6 (A7:4) 3kW (material) | 4366.8 |
| CATHMA0297 | VENTILADOR SERIE TRIFÁSICA HMA 125 T6 (A7:4) 4kW (material) | 4482.1 |
| CATHMA0298 | VENTILADOR SERIE TRIFÁSICA HMA 125 T6 (A7:4) 5,5kW (material) | 4645.11 |
| CATHMA0299 | VENTILADOR SERIE TRIFÁSICA HMA 125 T6 (A7:4) 7,5kW (material) | 4870.53 |
| CATHMA0300 | VENTILADOR SERIE TRIFÁSICA HMA 125 T6 (A7:4) 11kW (material) | 5206.71 |
| CATHMA0301 | VENTILADOR SERIE TRIFÁSICA HMA 125 T6 (A7:4) 15kW (material) | 5716.61 |
| CATHMRT0001 | VENTILADOR SERIE TRIFÁSICA HMRT 400 0,25kW (material) | 1913.36 |
| CATHMRT0002 | VENTILADOR SERIE TRIFÁSICA HMRT 400 0,37kW (material) | 1918.44 |
| CATHMRT0003 | VENTILADOR SERIE TRIFÁSICA HMRT 400 0,55kW (material) | 1934.78 |
| CATHMRT0004 | VENTILADOR SERIE TRIFÁSICA HMRT 400 0,75kW (material) | 1939.43 |
| CATHMRT0005 | VENTILADOR SERIE TRIFÁSICA HMRT 450 0,25kW (material) | 2130.13 |
| CATHMRT0006 | VENTILADOR SERIE TRIFÁSICA HMRT 450 0,37kW (material) | 2135.21 |
| CATHMRT0007 | VENTILADOR SERIE TRIFÁSICA HMRT 450 0,55kW (material) | 2151.44 |
| CATHMRT0008 | VENTILADOR SERIE TRIFÁSICA HMRT 450 0,75kW (material) | 2156.09 |
| CATHMRT0009 | VENTILADOR SERIE TRIFÁSICA HMRT 450 1,1kW (material) | 2196.76 |
| CATHMRT0010 | VENTILADOR SERIE TRIFÁSICA HMRT 450 1,5kW (material) | 2239.16 |
| CATHMRT0011 | VENTILADOR SERIE TRIFÁSICA HMRT 500 0,37kW (material) | 2714.23 |
| CATHMRT0012 | VENTILADOR SERIE TRIFÁSICA HMRT 500 0,55kW (material) | 2730.45 |
| CATHMRT0013 | VENTILADOR SERIE TRIFÁSICA HMRT 500 0,75kW (material) | 2735.1 |
| CATHMRT0014 | VENTILADOR SERIE TRIFÁSICA HMRT 500 1,1kW (material) | 2775.77 |
| CATHMRT0015 | VENTILADOR SERIE TRIFÁSICA HMRT 500 1,5kW (material) | 2818.17 |
| CATHMRT0016 | VENTILADOR SERIE TRIFÁSICA HMRT 500 2,2kW (material) | 2909.25 |
| CATHMRT0017 | VENTILADOR SERIE TRIFÁSICA HMRT 500 3kW (material) | 2991.02 |
| CATHMRT0018 | VENTILADOR SERIE TRIFÁSICA HMRT 560 0,37kW (material) | 3081.99 |
| CATHMRT0019 | VENTILADOR SERIE TRIFÁSICA HMRT 560 0,55kW (material) | 3098.33 |
| CATHMRT0020 | VENTILADOR SERIE TRIFÁSICA HMRT 560 0,75kW (material) | 3102.98 |
| CATHMRT0021 | VENTILADOR SERIE TRIFÁSICA HMRT 560 1,1kW (material) | 3143.65 |
| CATHMRT0022 | VENTILADOR SERIE TRIFÁSICA HMRT 560 1,5kW (material) | 3185.94 |
| CATHMRT0023 | VENTILADOR SERIE TRIFÁSICA HMRT 560 2,2kW (material) | 3277.13 |
| CATHMRT0024 | VENTILADOR SERIE TRIFÁSICA HMRT 560 3kW (material) | 3358.9 |
| CATHMRT0025 | VENTILADOR SERIE TRIFÁSICA HMRT 560 4kW (material) | 3479.83 |
| CATHMRT0026 | VENTILADOR SERIE TRIFÁSICA HMRT 630 0,55kW (material) | 3254.63 |
| CATHMRT0027 | VENTILADOR SERIE TRIFÁSICA HMRT 630 0,75kW (material) | 3259.17 |
| CATHMRT0028 | VENTILADOR SERIE TRIFÁSICA HMRT 630 1,1kW (material) | 3299.95 |
| CATHMRT0029 | VENTILADOR SERIE TRIFÁSICA HMRT 630 1,5kW (material) | 3342.24 |
| CATHMRT0030 | VENTILADOR SERIE TRIFÁSICA HMRT 630 2,2kW (material) | 3433.43 |
| CATHMRT0031 | VENTILADOR SERIE TRIFÁSICA HMRT 630 3kW (material) | 3515.2 |
| CATHMRT0032 | VENTILADOR SERIE TRIFÁSICA HMRT 630 4kW (material) | 3636.02 |
| CATHMRT0033 | VENTILADOR SERIE TRIFÁSICA HMRT 630 5,5kW (material) | 3819.58 |
| CATHMRT0034 | VENTILADOR SERIE TRIFÁSICA HMRT 710 1,1kW (material) | 3648.03 |
| CATHMRT0035 | VENTILADOR SERIE TRIFÁSICA HMRT 710 1,5kW (material) | 3690.32 |
| CATHMRT0036 | VENTILADOR SERIE TRIFÁSICA HMRT 710 2,2kW (material) | 3781.51 |
| CATHMRT0037 | VENTILADOR SERIE TRIFÁSICA HMRT 710 3kW (material) | 3863.28 |
| CATHMRT0038 | VENTILADOR SERIE TRIFÁSICA HMRT 710 4kW (material) | 3984.21 |
| CATHMRT0039 | VENTILADOR SERIE TRIFÁSICA HMRT 710 5,5kW (material) | 4167.77 |
| CATHMRT0040 | VENTILADOR SERIE TRIFÁSICA HMRT 710 7,5kW (material) | 4325.04 |
| CATHBF0001 | VENTILADOR SERIE TRIFÁSICA HBF 45 T4 (A5:6) F400 IE3 0,75kW (material) | 1314.66 |
| CATHBF0002 | VENTILADOR SERIE TRIFÁSICA HBF 50 T4 (A5:6) F400 IE3 0,75kW (material) | 1367.33 |
| CATHBF0003 | VENTILADOR SERIE TRIFÁSICA HBF 56 T4 (A5:6) F400 IE3 0,75kW (material) | 1398.38 |
| CATHBF0004 | VENTILADOR SERIE TRIFÁSICA HBF 56 T4 (A5:6) F400 IE3 1,1kW (material) | 1501.03 |
| CATHBF0005 | VENTILADOR SERIE TRIFÁSICA HBF 56 T4 (A5:6) F400 IE3 1,5kW (material) | 1661.22 |
| CATHBF0006 | VENTILADOR SERIE TRIFÁSICA HBF 63 T4 (A5:6) F400 IE3 0,75kW (material) | 1446.73 |
| CATHBF0007 | VENTILADOR SERIE TRIFÁSICA HBF 63 T4 (A5:6) F400 IE3 1,1kW (material) | 1549.27 |
| CATHBF0008 | VENTILADOR SERIE TRIFÁSICA HBF 63 T4 (A5:6) F400 IE3 1,5kW (material) | 1709.57 |
| CATHBF0009 | VENTILADOR SERIE TRIFÁSICA HBF 63 T4 (A5:6) F400 IE3 2,2kW (material) | 1878.31 |
| CATHBF0010 | VENTILADOR SERIE TRIFÁSICA HBF 71 T4 (A5:6) F400 IE3 0,75kW (material) | 1495.4 |
| CATHBF0011 | VENTILADOR SERIE TRIFÁSICA HBF 71 T4 (A5:6) F400 IE3 1,1kW (material) | 1598.05 |
| CATHBF0012 | VENTILADOR SERIE TRIFÁSICA HBF 71 T4 (A5:6) F400 IE3 1,5kW (material) | 1758.25 |
| CATHBF0013 | VENTILADOR SERIE TRIFÁSICA HBF 71 T4 (A5:6) F400 IE3 2,2kW (material) | 1927.1 |
| CATHBF0014 | VENTILADOR SERIE TRIFÁSICA HBF 71 T4 (A5:6) F400 IE3 3kW (material) | 2110.66 |
| CATHBF0015 | VENTILADOR SERIE TRIFÁSICA HBF 80 T4 (A5:6) F400 IE3 2,2kW (material) | 1994.7 |
| CATHBF0016 | VENTILADOR SERIE TRIFÁSICA HBF 80 T4 (A5:6) F400 IE3 3kW (material) | 2178.26 |
| CATHBF0017 | VENTILADOR SERIE TRIFÁSICA HBF 80 T4 (A5:6) F400 IE3 4kW (material) | 2309.36 |
| CATHBF0018 | VENTILADOR SERIE TRIFÁSICA HBF 90 T4 (A3:8) F400 IE3 3kW (material) | 3304.28 |
| CATHBF0019 | VENTILADOR SERIE TRIFÁSICA HBF 90 T4 (A3:8) F400 IE3 4kW (material) | 3435.37 |
| CATHBF0020 | VENTILADOR SERIE TRIFÁSICA HBF 90 T4 (A3:8) F400 IE3 5,5kW (material) | 3972.85 |
| CATHBF0021 | VENTILADOR SERIE TRIFÁSICA HBF 90 T4 (A3:8) F400 IE3 7,5kW (material) | 4235.16 |
| CATHBF0022 | VENTILADOR SERIE TRIFÁSICA HBF 90 T4 (A3:8) F400 IE3 9,2kW (material) | 4672.15 |
| CATHBF0023 | VENTILADOR SERIE TRIFÁSICA HBF 90 T4 (A3:8) F400 IE3 11kW (material) | 5159.87 |
| CATHBF0024 | VENTILADOR SERIE TRIFÁSICA HBF 90 T4 (A3:8) F400 IE3 15kW (material) | 5909.79 |
| CATHBF0025 | VENTILADOR SERIE TRIFÁSICA HBF 90 T4 (A3:4) F400 IE3 3kW (material) | 3023.15 |
| CATHBF0026 | VENTILADOR SERIE TRIFÁSICA HBF 90 T4 (A3:4) F400 IE3 4kW (material) | 3154.25 |
| CATHBF0027 | VENTILADOR SERIE TRIFÁSICA HBF 90 T4 (A3:4) F400 IE3 5,5kW (material) | 3691.84 |
| CATHBF0028 | VENTILADOR SERIE TRIFÁSICA HBF 90 T4 (A3:4) F400 IE3 7,5kW (material) | 3954.03 |
| CATHBF0029 | VENTILADOR SERIE TRIFÁSICA HBF 90 T4 (A3:4) F400 IE3 9,2kW (material) | 4391.13 |
| CATHBF0030 | VENTILADOR SERIE TRIFÁSICA HBF 90 T4 (A3:4) F400 IE3 11kW (material) | 4878.86 |
| CATHBF0031 | VENTILADOR SERIE TRIFÁSICA HBF 90 T4 (A3:4) F400 IE3 15kW (material) | 5628.78 |
| CATHBF0032 | VENTILADOR SERIE TRIFÁSICA HBF 100 T4 (A3:8) F400 IE3 5,5kW (material) | 4123.21 |
| CATHBF0033 | VENTILADOR SERIE TRIFÁSICA HBF 100 T4 (A3:8) F400 IE3 7,5kW (material) | 4385.51 |
| CATHBF0034 | VENTILADOR SERIE TRIFÁSICA HBF 100 T4 (A3:8) F400 IE3 9,2kW (material) | 4822.5 |
| CATHBF0035 | VENTILADOR SERIE TRIFÁSICA HBF 100 T4 (A3:8) F400 IE3 11kW (material) | 5310.23 |
| CATHBF0036 | VENTILADOR SERIE TRIFÁSICA HBF 100 T4 (A3:8) F400 IE3 15kW (material) | 6060.15 |
| CATHBF0037 | VENTILADOR SERIE TRIFÁSICA HBF 100 T4 (A3:8) F400 IE3 18,5kW (material) | 6853.44 |
| CATHBF0038 | VENTILADOR SERIE TRIFÁSICA HBF 100 T4 (A3:8) F400 IE3 22kW (material) | 7420.77 |
| CATHBF0039 | VENTILADOR SERIE TRIFÁSICA HBF 100 T4 (A3:4) F400 IE3 5,5kW (material) | 3842.19 |
| CATHBF0040 | VENTILADOR SERIE TRIFÁSICA HBF 100 T4 (A3:4) F400 IE3 7,5kW (material) | 4104.38 |
| CATHBF0041 | VENTILADOR SERIE TRIFÁSICA HBF 100 T4 (A3:4) F400 IE3 9,2kW (material) | 4541.49 |
| CATHBF0042 | VENTILADOR SERIE TRIFÁSICA HBF 100 T4 (A3:4) F400 IE3 11kW (material) | 5029.21 |
| CATHBF0043 | VENTILADOR SERIE TRIFÁSICA HBF 100 T4 (A3:4) F400 IE3 15kW (material) | 5779.13 |
| CATHBF0044 | VENTILADOR SERIE TRIFÁSICA HBF 100 T4 (A3:4) F400 IE3 18,5kW (material) | 6572.42 |
| CATHBF0045 | VENTILADOR SERIE TRIFÁSICA HBF 100 T4 (A3:4) F400 IE3 22kW (material) | 7139.65 |
| CATHBF0046 | VENTILADOR SERIE TRIFÁSICA HBF 112 T4 (A3:8) F400 IE3 7,5kW (material) | 4902.65 |
| CATHBF0047 | VENTILADOR SERIE TRIFÁSICA HBF 112 T4 (A3:8) F400 IE3 9,2kW (material) | 5339.65 |
| CATHBF0048 | VENTILADOR SERIE TRIFÁSICA HBF 112 T4 (A3:8) F400 IE3 11kW (material) | 5827.37 |
| CATHBF0049 | VENTILADOR SERIE TRIFÁSICA HBF 112 T4 (A3:8) F400 IE3 15kW (material) | 6577.4 |
| CATHBF0050 | VENTILADOR SERIE TRIFÁSICA HBF 112 T4 (A3:8) F400 IE3 18,5kW (material) | 7370.58 |
| CATHBF0051 | VENTILADOR SERIE TRIFÁSICA HBF 112 T4 (A3:8) F400 IE3 22kW (material) | 7937.92 |
| CATHBF0052 | VENTILADOR SERIE TRIFÁSICA HBF 112 T4 (A3:8) F400 IE3 30kW (material) | 9505.04 |
| CATHBF0053 | VENTILADOR SERIE TRIFÁSICA HBF 112 T4 (A3:8) F400 IE3 37kW (material) | 10990.6 |
| CATHBF0054 | VENTILADOR SERIE TRIFÁSICA HBF 112 T4 (A3:4) F400 IE3 7,5kW (material) | 4621.64 |
| CATHBF0055 | VENTILADOR SERIE TRIFÁSICA HBF 112 T4 (A3:4) F400 IE3 9,2kW (material) | 5058.63 |
| CATHBF0056 | VENTILADOR SERIE TRIFÁSICA HBF 112 T4 (A3:4) F400 IE3 11kW (material) | 5546.35 |
| CATHBF0057 | VENTILADOR SERIE TRIFÁSICA HBF 112 T4 (A3:4) F400 IE3 15kW (material) | 6296.27 |
| CATHBF0058 | VENTILADOR SERIE TRIFÁSICA HBF 112 T4 (A3:4) F400 IE3 18,5kW (material) | 7089.57 |
| CATHBF0059 | VENTILADOR SERIE TRIFÁSICA HBF 112 T4 (A3:4) F400 IE3 22kW (material) | 7656.9 |
| CATHBF0060 | VENTILADOR SERIE TRIFÁSICA HBF 112 T4 (A3:4) F400 IE3 30kW (material) | 9224.02 |
| CATHBF0061 | VENTILADOR SERIE TRIFÁSICA HBF 112 T4 (A3:4) F400 IE3 37kW (material) | 10709.47 |
| CATHBF0062 | VENTILADOR SERIE TRIFÁSICA HBF 125 T4 (A3:8) F400 IE3 11kW (material) | 6005.63 |
| CATHBF0063 | VENTILADOR SERIE TRIFÁSICA HBF 125 T4 (A3:8) F400 IE3 15kW (material) | 6755.55 |
| CATHBF0064 | VENTILADOR SERIE TRIFÁSICA HBF 125 T4 (A3:8) F400 IE3 18,5kW (material) | 7548.84 |
| CATHBF0065 | VENTILADOR SERIE TRIFÁSICA HBF 125 T4 (A3:8) F400 IE3 22kW (material) | 8116.18 |
| CATHBF0066 | VENTILADOR SERIE TRIFÁSICA HBF 125 T4 (A3:8) F400 IE3 30kW (material) | 9683.3 |
| CATHBF0067 | VENTILADOR SERIE TRIFÁSICA HBF 125 T4 (A3:8) F400 IE3 37kW (material) | 11168.86 |
| CATHBF0068 | VENTILADOR SERIE TRIFÁSICA HBF 125 T4 (A3:8) F400 IE3 45kW (material) | 11904.39 |
| CATHBF0069 | VENTILADOR SERIE TRIFÁSICA HBF 125 T4 (A3:4) F400 IE3 11kW (material) | 5724.61 |
| CATHBF0070 | VENTILADOR SERIE TRIFÁSICA HBF 125 T4 (A3:4) F400 IE3 15kW (material) | 6474.53 |
| CATHBF0071 | VENTILADOR SERIE TRIFÁSICA HBF 125 T4 (A3:4) F400 IE3 18,5kW (material) | 7267.83 |
| CATHBF0072 | VENTILADOR SERIE TRIFÁSICA HBF 125 T4 (A3:4) F400 IE3 22kW (material) | 7835.16 |
| CATHBF0073 | VENTILADOR SERIE TRIFÁSICA HBF 125 T4 (A3:4) F400 IE3 30kW (material) | 9402.28 |
| CATHBF0074 | VENTILADOR SERIE TRIFÁSICA HBF 125 T4 (A3:4) F400 IE3 37kW (material) | 10887.73 |
| CATHBF0075 | VENTILADOR SERIE TRIFÁSICA HBF 125 T4 (A3:4) F400 IE3 45kW (material) | 11623.27 |
| CATHBF0076 | VENTILADOR SERIE TRIFÁSICA HBF 45 T4 (A5:6) F400 IE2 0,75kW (material) | 1265.12 |
| CATHBF0077 | VENTILADOR SERIE TRIFÁSICA HBF 50 T4 (A5:6) F400 IE2 0,75kW (material) | 1317.79 |
| CATHBF0078 | VENTILADOR SERIE TRIFÁSICA HBF 56 T4 (A5:6) F400 IE2 0,75kW (material) | 1348.84 |
| CATHBF0079 | VENTILADOR SERIE TRIFÁSICA HBF 56 T4 (A5:6) F400 IE2 1,1kW (material) | 1445.65 |
| CATHBF0080 | VENTILADOR SERIE TRIFÁSICA HBF 56 T4 (A5:6) F400 IE2 1,5kW (material) | 1596.76 |
| CATHBF0081 | VENTILADOR SERIE TRIFÁSICA HBF 63 T4 (A5:6) F400 IE2 0,75kW (material) | 1397.19 |
| CATHBF0082 | VENTILADOR SERIE TRIFÁSICA HBF 63 T4 (A5:6) F400 IE2 1,1kW (material) | 1494 |
| CATHBF0083 | VENTILADOR SERIE TRIFÁSICA HBF 63 T4 (A5:6) F400 IE2 1,5kW (material) | 1645.11 |
| CATHBF0084 | VENTILADOR SERIE TRIFÁSICA HBF 63 T4 (A5:6) F400 IE2 2,2kW (material) | 1769.07 |
| CATHBF0085 | VENTILADOR SERIE TRIFÁSICA HBF 71 T4 (A5:6) F400 IE2 0,75kW (material) | 1445.86 |
| CATHBF0086 | VENTILADOR SERIE TRIFÁSICA HBF 71 T4 (A5:6) F400 IE2 1,1kW (material) | 1542.78 |
| CATHBF0087 | VENTILADOR SERIE TRIFÁSICA HBF 71 T4 (A5:6) F400 IE2 1,5kW (material) | 1693.89 |
| CATHBF0088 | VENTILADOR SERIE TRIFÁSICA HBF 71 T4 (A5:6) F400 IE2 2,2kW (material) | 1817.85 |
| CATHBF0089 | VENTILADOR SERIE TRIFÁSICA HBF 71 T4 (A5:6) F400 IE2 3kW (material) | 1983.88 |
| CATHBF0090 | VENTILADOR SERIE TRIFÁSICA HBF 80 T4 (A5:6) F400 IE2 2,2kW (material) | 1885.45 |
| CATHBF0091 | VENTILADOR SERIE TRIFÁSICA HBF 80 T4 (A5:6) F400 IE2 3kW (material) | 2051.49 |
| CATHBF0092 | VENTILADOR SERIE TRIFÁSICA HBF 80 T4 (A5:6) F400 IE2 4kW (material) | 2156.41 |
| CATHBF0093 | VENTILADOR SERIE TRIFÁSICA HBF 90 T4 (A3:8) F400 IE2 3kW (material) | 3177.5 |
| CATHBF0094 | VENTILADOR SERIE TRIFÁSICA HBF 90 T4 (A3:8) F400 IE2 4kW (material) | 3282.43 |
| CATHBF0095 | VENTILADOR SERIE TRIFÁSICA HBF 90 T4 (A3:8) F400 IE2 5,5kW (material) | 3741.27 |
| CATHBF0096 | VENTILADOR SERIE TRIFÁSICA HBF 90 T4 (A3:8) F400 IE2 7,5kW (material) | 4029.75 |
| CATHBF0097 | VENTILADOR SERIE TRIFÁSICA HBF 90 T4 (A3:8) F400 IE2 9,2kW (material) | 4305.03 |
| CATHBF0098 | VENTILADOR SERIE TRIFÁSICA HBF 90 T4 (A3:8) F400 IE2 11kW (material) | 4866.63 |
| CATHBF0099 | VENTILADOR SERIE TRIFÁSICA HBF 90 T4 (A3:8) F400 IE2 15kW (material) | 5530.02 |
| CATHBF0100 | VENTILADOR SERIE TRIFÁSICA HBF 90 T4 (A3:4) F400 IE2 3kW (material) | 2896.49 |
| CATHBF0101 | VENTILADOR SERIE TRIFÁSICA HBF 90 T4 (A3:4) F400 IE2 4kW (material) | 3001.3 |
| CATHBF0102 | VENTILADOR SERIE TRIFÁSICA HBF 90 T4 (A3:4) F400 IE2 5,5kW (material) | 3460.25 |
| CATHBF0103 | VENTILADOR SERIE TRIFÁSICA HBF 90 T4 (A3:4) F400 IE2 7,5kW (material) | 3748.62 |
| CATHBF0104 | VENTILADOR SERIE TRIFÁSICA HBF 90 T4 (A3:4) F400 IE2 9,2kW (material) | 4024.02 |
| CATHBF0105 | VENTILADOR SERIE TRIFÁSICA HBF 90 T4 (A3:4) F400 IE2 11kW (material) | 4585.62 |
| CATHBF0106 | VENTILADOR SERIE TRIFÁSICA HBF 90 T4 (A3:4) F400 IE2 15kW (material) | 5249 |
| CATHBF0107 | VENTILADOR SERIE TRIFÁSICA HBF 100 T4 (A3:8) F400 IE2 5,5kW (material) | 3891.62 |
| CATHBF0108 | VENTILADOR SERIE TRIFÁSICA HBF 100 T4 (A3:8) F400 IE2 7,5kW (material) | 4180.1 |
| CATHBF0109 | VENTILADOR SERIE TRIFÁSICA HBF 100 T4 (A3:8) F400 IE2 9,2kW (material) | 4455.39 |
| CATHBF0110 | VENTILADOR SERIE TRIFÁSICA HBF 100 T4 (A3:8) F400 IE2 11kW (material) | 5016.99 |
| CATHBF0111 | VENTILADOR SERIE TRIFÁSICA HBF 100 T4 (A3:8) F400 IE2 15kW (material) | 5680.37 |
| CATHBF0112 | VENTILADOR SERIE TRIFÁSICA HBF 100 T4 (A3:8) F400 IE2 18,5kW (material) | 6411.15 |
| CATHBF0113 | VENTILADOR SERIE TRIFÁSICA HBF 100 T4 (A3:8) F400 IE2 22kW (material) | 6925.48 |
| CATHBF0114 | VENTILADOR SERIE TRIFÁSICA HBF 100 T4 (A3:4) F400 IE2 5,5kW (material) | 3610.6 |
| CATHBF0115 | VENTILADOR SERIE TRIFÁSICA HBF 100 T4 (A3:4) F400 IE2 7,5kW (material) | 3898.98 |
| CATHBF0116 | VENTILADOR SERIE TRIFÁSICA HBF 100 T4 (A3:4) F400 IE2 9,2kW (material) | 4174.37 |
| CATHBF0117 | VENTILADOR SERIE TRIFÁSICA HBF 100 T4 (A3:4) F400 IE2 11kW (material) | 4735.97 |
| CATHBF0118 | VENTILADOR SERIE TRIFÁSICA HBF 100 T4 (A3:4) F400 IE2 15kW (material) | 5399.36 |
| CATHBF0119 | VENTILADOR SERIE TRIFÁSICA HBF 100 T4 (A3:4) F400 IE2 18,5kW (material) | 6130.13 |
| CATHBF0120 | VENTILADOR SERIE TRIFÁSICA HBF 100 T4 (A3:4) F400 IE2 22kW (material) | 6644.46 |
| CATHBF0121 | VENTILADOR SERIE TRIFÁSICA HBF 112 T4 (A3:8) F400 IE2 7,5kW (material) | 4697.25 |
| CATHBF0122 | VENTILADOR SERIE TRIFÁSICA HBF 112 T4 (A3:8) F400 IE2 9,2kW (material) | 4972.64 |
| CATHBF0123 | VENTILADOR SERIE TRIFÁSICA HBF 112 T4 (A3:8) F400 IE2 11kW (material) | 5534.24 |
| CATHBF0124 | VENTILADOR SERIE TRIFÁSICA HBF 112 T4 (A3:8) F400 IE2 15kW (material) | 6197.52 |
| CATHBF0125 | VENTILADOR SERIE TRIFÁSICA HBF 112 T4 (A3:8) F400 IE2 18,5kW (material) | 6928.4 |
| CATHBF0126 | VENTILADOR SERIE TRIFÁSICA HBF 112 T4 (A3:8) F400 IE2 22kW (material) | 7442.73 |
| CATHBF0127 | VENTILADOR SERIE TRIFÁSICA HBF 112 T4 (A3:8) F400 IE2 30kW (material) | 8865.77 |
| CATHBF0128 | VENTILADOR SERIE TRIFÁSICA HBF 112 T4 (A3:8) F400 IE2 37kW (material) | 10216.56 |
| CATHBF0129 | VENTILADOR SERIE TRIFÁSICA HBF 112 T4 (A3:4) F400 IE2 7,5kW (material) | 4416.23 |
| CATHBF0130 | VENTILADOR SERIE TRIFÁSICA HBF 112 T4 (A3:4) F400 IE2 9,2kW (material) | 4691.51 |
| CATHBF0131 | VENTILADOR SERIE TRIFÁSICA HBF 112 T4 (A3:4) F400 IE2 11kW (material) | 5253.22 |
| CATHBF0132 | VENTILADOR SERIE TRIFÁSICA HBF 112 T4 (A3:4) F400 IE2 15kW (material) | 5916.5 |
| CATHBF0133 | VENTILADOR SERIE TRIFÁSICA HBF 112 T4 (A3:4) F400 IE2 18,5kW (material) | 6647.27 |
| CATHBF0134 | VENTILADOR SERIE TRIFÁSICA HBF 112 T4 (A3:4) F400 IE2 22kW (material) | 7161.72 |
| CATHBF0135 | VENTILADOR SERIE TRIFÁSICA HBF 112 T4 (A3:4) F400 IE2 30kW (material) | 8584.76 |
| CATHBF0136 | VENTILADOR SERIE TRIFÁSICA HBF 112 T4 (A3:4) F400 IE2 37kW (material) | 9935.54 |
| CATHBF0137 | VENTILADOR SERIE TRIFÁSICA HBF 125 T4 (A3:8) F400 IE2 11kW (material) | 5712.5 |
| CATHBF0138 | VENTILADOR SERIE TRIFÁSICA HBF 125 T4 (A3:8) F400 IE2 15kW (material) | 6375.78 |
| CATHBF0139 | VENTILADOR SERIE TRIFÁSICA HBF 125 T4 (A3:8) F400 IE2 18,5kW (material) | 7106.55 |
| CATHBF0140 | VENTILADOR SERIE TRIFÁSICA HBF 125 T4 (A3:8) F400 IE2 22kW (material) | 7620.99 |
| CATHBF0141 | VENTILADOR SERIE TRIFÁSICA HBF 125 T4 (A3:8) F400 IE2 30kW (material) | 9044.03 |
| CATHBF0142 | VENTILADOR SERIE TRIFÁSICA HBF 125 T4 (A3:8) F400 IE2 37kW (material) | 10394.82 |
| CATHBF0143 | VENTILADOR SERIE TRIFÁSICA HBF 125 T4 (A3:8) F400 IE2 45kW (material) | 11063.07 |
| CATHBF0144 | VENTILADOR SERIE TRIFÁSICA HBF 125 T4 (A3:4) F400 IE2 11kW (material) | 5431.37 |
| CATHBF0145 | VENTILADOR SERIE TRIFÁSICA HBF 125 T4 (A3:4) F400 IE2 15kW (material) | 6094.76 |
| CATHBF0146 | VENTILADOR SERIE TRIFÁSICA HBF 125 T4 (A3:4) F400 IE2 18,5kW (material) | 6825.53 |
| CATHBF0147 | VENTILADOR SERIE TRIFÁSICA HBF 125 T4 (A3:4) F400 IE2 22kW (material) | 7339.87 |
| CATHBF0148 | VENTILADOR SERIE TRIFÁSICA HBF 125 T4 (A3:4) F400 IE2 30kW (material) | 8762.91 |
| CATHBF0149 | VENTILADOR SERIE TRIFÁSICA HBF 125 T4 (A3:4) F400 IE2 37kW (material) | 10113.8 |
| CATHBF0150 | VENTILADOR SERIE TRIFÁSICA HBF 125 T4 (A3:4) F400 IE2 45kW (material) | 10781.95 |
| CATHBF0151 | VENTILADOR SERIE TRIFÁSICA HBF 45 T6 (A5:6) F400 IE3 0,75kW (material) | 1526.88 |
| CATHBF0152 | VENTILADOR SERIE TRIFÁSICA HBF 50 T6 (A5:6) F400 IE3 0,75kW (material) | 1579.56 |
| CATHBF0153 | VENTILADOR SERIE TRIFÁSICA HBF 56 T6 (A5:6) F400 IE3 0,75kW (material) | 1610.6 |
| CATHBF0154 | VENTILADOR SERIE TRIFÁSICA HBF 63 T6 (A5:6) F400 IE3 0,75kW (material) | 1658.84 |
| CATHBF0155 | VENTILADOR SERIE TRIFÁSICA HBF 71 T6 (A5:6) F400 IE3 0,75kW (material) | 1707.63 |
| CATHBF0156 | VENTILADOR SERIE TRIFÁSICA HBF 80 T6 (A5:6) F400 IE3 0,75kW (material) | 1775.23 |
| CATHBF0157 | VENTILADOR SERIE TRIFÁSICA HBF 80 T6 (A5:6) F400 IE3 1,1kW (material) | 1839.48 |
| CATHBF0158 | VENTILADOR SERIE TRIFÁSICA HBF 80 T6 (A5:6) F400 IE3 1,5kW (material) | 2134.02 |
| CATHBF0159 | VENTILADOR SERIE TRIFÁSICA HBF 80 T6 (A5:6) F400 IE3 2,2kW (material) | 2211.79 |
| CATHBF0160 | VENTILADOR SERIE TRIFÁSICA HBF 90 T6 (A3:8) F400 IE3 1,5kW (material) | 3260.04 |
| CATHBF0161 | VENTILADOR SERIE TRIFÁSICA HBF 90 T6 (A3:8) F400 IE3 2,2kW (material) | 3337.81 |
| CATHBF0162 | VENTILADOR SERIE TRIFÁSICA HBF 90 T6 (A3:8) F400 IE3 3kW (material) | 3787.35 |
| CATHBF0163 | VENTILADOR SERIE TRIFÁSICA HBF 90 T6 (A3:8) F400 IE3 4kW (material) | 3618.18 |
| CATHBF0164 | VENTILADOR SERIE TRIFÁSICA HBF 90 T6 (A3:8) F400 IE3 5,5kW (material) | 4313.79 |
| CATHBF0165 | VENTILADOR SERIE TRIFÁSICA HBF 90 T6 (A3:4) F400 IE3 1,5kW (material) | 2979.02 |
| CATHBF0166 | VENTILADOR SERIE TRIFÁSICA HBF 90 T6 (A3:4) F400 IE3 2,2kW (material) | 3056.79 |
| CATHBF0167 | VENTILADOR SERIE TRIFÁSICA HBF 90 T6 (A3:4) F400 IE3 3kW (material) | 3506.33 |
| CATHBF0168 | VENTILADOR SERIE TRIFÁSICA HBF 90 T6 (A3:4) F400 IE3 4kW (material) | 3337.16 |
| CATHBF0169 | VENTILADOR SERIE TRIFÁSICA HBF 90 T6 (A3:4) F400 IE3 5,5kW (material) | 4032.78 |
| CATHBF0170 | VENTILADOR SERIE TRIFÁSICA HBF 100 T6 (A3:8) F400 IE3 1,5kW (material) | 3410.39 |
| CATHBF0171 | VENTILADOR SERIE TRIFÁSICA HBF 100 T6 (A3:8) F400 IE3 2,2kW (material) | 3488.16 |
| CATHBF0172 | VENTILADOR SERIE TRIFÁSICA HBF 100 T6 (A3:8) F400 IE3 3kW (material) | 3937.7 |
| CATHBF0173 | VENTILADOR SERIE TRIFÁSICA HBF 100 T6 (A3:8) F400 IE3 4kW (material) | 3768.53 |
| CATHBF0174 | VENTILADOR SERIE TRIFÁSICA HBF 100 T6 (A3:8) F400 IE3 5,5kW (material) | 4464.15 |
| CATHBF0175 | VENTILADOR SERIE TRIFÁSICA HBF 100 T6 (A3:8) F400 IE3 7,5kW (material) | 5738.89 |
| CATHBF0176 | VENTILADOR SERIE TRIFÁSICA HBF 100 T6 (A3:4) F400 IE3 1,5kW (material) | 3129.37 |
| CATHBF0177 | VENTILADOR SERIE TRIFÁSICA HBF 100 T6 (A3:4) F400 IE3 2,2kW (material) | 3207.14 |
| CATHBF0178 | VENTILADOR SERIE TRIFÁSICA HBF 100 T6 (A3:4) F400 IE3 3kW (material) | 3656.68 |
| CATHBF0179 | VENTILADOR SERIE TRIFÁSICA HBF 100 T6 (A3:4) F400 IE3 4kW (material) | 3487.51 |
| CATHBF0180 | VENTILADOR SERIE TRIFÁSICA HBF 100 T6 (A3:4) F400 IE3 5,5kW (material) | 4183.13 |
| CATHBF0181 | VENTILADOR SERIE TRIFÁSICA HBF 100 T6 (A3:4) F400 IE3 7,5kW (material) | 5457.87 |
| CATHBF0182 | VENTILADOR SERIE TRIFÁSICA HBF 112 T6 (A3:8) F400 IE3 2,2kW (material) | 4005.3 |
| CATHBF0183 | VENTILADOR SERIE TRIFÁSICA HBF 112 T6 (A3:8) F400 IE3 3kW (material) | 4454.84 |
| CATHBF0184 | VENTILADOR SERIE TRIFÁSICA HBF 112 T6 (A3:8) F400 IE3 4kW (material) | 4285.67 |
| CATHBF0185 | VENTILADOR SERIE TRIFÁSICA HBF 112 T6 (A3:8) F400 IE3 5,5kW (material) | 4981.29 |
| CATHBF0186 | VENTILADOR SERIE TRIFÁSICA HBF 112 T6 (A3:8) F400 IE3 7,5kW (material) | 6256.04 |
| CATHBF0187 | VENTILADOR SERIE TRIFÁSICA HBF 112 T6 (A3:8) F400 IE3 11kW (material) | 6930.56 |
| CATHBF0188 | VENTILADOR SERIE TRIFÁSICA HBF 112 T6 (A3:4) F400 IE3 2,2kW (material) | 3724.29 |
| CATHBF0189 | VENTILADOR SERIE TRIFÁSICA HBF 112 T6 (A3:4) F400 IE3 3kW (material) | 4173.83 |
| CATHBF0190 | VENTILADOR SERIE TRIFÁSICA HBF 112 T6 (A3:4) F400 IE3 4kW (material) | 4004.65 |
| CATHBF0191 | VENTILADOR SERIE TRIFÁSICA HBF 112 T6 (A3:4) F400 IE3 5,5kW (material) | 4700.27 |
| CATHBF0192 | VENTILADOR SERIE TRIFÁSICA HBF 112 T6 (A3:4) F400 IE3 7,5kW (material) | 5975.02 |
| CATHBF0193 | VENTILADOR SERIE TRIFÁSICA HBF 112 T6 (A3:4) F400 IE3 11kW (material) | 6649.44 |
| CATHBF0194 | VENTILADOR SERIE TRIFÁSICA HBF 125 T6 (A3:8) F400 IE3 3kW (material) | 4633.1 |
| CATHBF0195 | VENTILADOR SERIE TRIFÁSICA HBF 125 T6 (A3:8) F400 IE3 4kW (material) | 4463.93 |
| CATHBF0196 | VENTILADOR SERIE TRIFÁSICA HBF 125 T6 (A3:8) F400 IE3 5,5kW (material) | 5159.55 |
| CATHBF0197 | VENTILADOR SERIE TRIFÁSICA HBF 125 T6 (A3:8) F400 IE3 7,5kW (material) | 6434.29 |
| CATHBF0198 | VENTILADOR SERIE TRIFÁSICA HBF 125 T6 (A3:8) F400 IE3 11kW (material) | 7108.71 |
| CATHBF0199 | VENTILADOR SERIE TRIFÁSICA HBF 125 T6 (A3:8) F400 IE3 15kW (material) | 7974.05 |
| CATHBF0200 | VENTILADOR SERIE TRIFÁSICA HBF 125 T6 (A3:4) F400 IE3 3kW (material) | 4352.09 |
| CATHBF0201 | VENTILADOR SERIE TRIFÁSICA HBF 125 T6 (A3:4) F400 IE3 4kW (material) | 4182.91 |
| CATHBF0202 | VENTILADOR SERIE TRIFÁSICA HBF 125 T6 (A3:4) F400 IE3 5,5kW (material) | 4878.53 |
| CATHBF0203 | VENTILADOR SERIE TRIFÁSICA HBF 125 T6 (A3:4) F400 IE3 7,5kW (material) | 6153.28 |
| CATHBF0204 | VENTILADOR SERIE TRIFÁSICA HBF 125 T6 (A3:4) F400 IE3 11kW (material) | 6827.7 |
| CATHBF0205 | VENTILADOR SERIE TRIFÁSICA HBF 125 T6 (A3:4) F400 IE3 15kW (material) | 7693.03 |
| CATHBF0206 | VENTILADOR SERIE TRIFÁSICA HBF 45 T6 (A5:6) F400 IE2 0,75kW (material) | 1465.33 |
| CATHBF0207 | VENTILADOR SERIE TRIFÁSICA HBF 50 T6 (A5:6) F400 IE2 0,75kW (material) | 1518.01 |
| CATHBF0208 | VENTILADOR SERIE TRIFÁSICA HBF 56 T6 (A5:6) F400 IE2 0,75kW (material) | 1549.05 |
| CATHBF0209 | VENTILADOR SERIE TRIFÁSICA HBF 63 T6 (A5:6) F400 IE2 0,75kW (material) | 1597.3 |
| CATHBF0210 | VENTILADOR SERIE TRIFÁSICA HBF 71 T6 (A5:6) F400 IE2 0,75kW (material) | 1646.08 |
| CATHBF0211 | VENTILADOR SERIE TRIFÁSICA HBF 80 T6 (A5:6) F400 IE2 0,75kW (material) | 1713.68 |
| CATHBF0212 | VENTILADOR SERIE TRIFÁSICA HBF 80 T6 (A5:6) F400 IE2 1,1kW (material) | 1774.37 |
| CATHBF0213 | VENTILADOR SERIE TRIFÁSICA HBF 80 T6 (A5:6) F400 IE2 1,5kW (material) | 1981.61 |
| CATHBF0214 | VENTILADOR SERIE TRIFÁSICA HBF 80 T6 (A5:6) F400 IE2 2,2kW (material) | 2125.58 |
| CATHBF0215 | VENTILADOR SERIE TRIFÁSICA HBF 90 T6 (A3:8) F400 IE2 1,5kW (material) | 3107.52 |
| CATHBF0216 | VENTILADOR SERIE TRIFÁSICA HBF 90 T6 (A3:8) F400 IE2 2,2kW (material) | 3251.6 |
| CATHBF0217 | VENTILADOR SERIE TRIFÁSICA HBF 90 T6 (A3:8) F400 IE2 3kW (material) | 3610.17 |
| CATHBF0218 | VENTILADOR SERIE TRIFÁSICA HBF 90 T6 (A3:8) F400 IE2 4kW (material) | 3859.28 |
| CATHBF0219 | VENTILADOR SERIE TRIFÁSICA HBF 90 T6 (A3:8) F400 IE2 5,5kW (material) | 4016.55 |
| CATHBF0220 | VENTILADOR SERIE TRIFÁSICA HBF 90 T6 (A3:4) F400 IE2 1,5kW (material) | 2826.5 |
| CATHBF0221 | VENTILADOR SERIE TRIFÁSICA HBF 90 T6 (A3:4) F400 IE2 2,2kW (material) | 2970.47 |
| CATHBF0222 | VENTILADOR SERIE TRIFÁSICA HBF 90 T6 (A3:4) F400 IE2 3kW (material) | 3329.15 |
| CATHBF0223 | VENTILADOR SERIE TRIFÁSICA HBF 90 T6 (A3:4) F400 IE2 4kW (material) | 3578.26 |
| CATHBF0224 | VENTILADOR SERIE TRIFÁSICA HBF 90 T6 (A3:4) F400 IE2 5,5kW (material) | 3735.54 |
| CATHBF0225 | VENTILADOR SERIE TRIFÁSICA HBF 100 T6 (A3:8) F400 IE2 1,5kW (material) | 3257.87 |
| CATHBF0226 | VENTILADOR SERIE TRIFÁSICA HBF 100 T6 (A3:8) F400 IE2 2,2kW (material) | 3401.95 |
| CATHBF0227 | VENTILADOR SERIE TRIFÁSICA HBF 100 T6 (A3:8) F400 IE2 3kW (material) | 3760.52 |
| CATHBF0228 | VENTILADOR SERIE TRIFÁSICA HBF 100 T6 (A3:8) F400 IE2 4kW (material) | 4009.63 |
| CATHBF0229 | VENTILADOR SERIE TRIFÁSICA HBF 100 T6 (A3:8) F400 IE2 5,5kW (material) | 4166.9 |
| CATHBF0230 | VENTILADOR SERIE TRIFÁSICA HBF 100 T6 (A3:8) F400 IE2 7,5kW (material) | 5285.78 |
| CATHBF0231 | VENTILADOR SERIE TRIFÁSICA HBF 100 T6 (A3:4) F400 IE2 1,5kW (material) | 2976.85 |
| CATHBF0232 | VENTILADOR SERIE TRIFÁSICA HBF 100 T6 (A3:4) F400 IE2 2,2kW (material) | 3120.82 |
| CATHBF0233 | VENTILADOR SERIE TRIFÁSICA HBF 100 T6 (A3:4) F400 IE2 3kW (material) | 3479.51 |
| CATHBF0234 | VENTILADOR SERIE TRIFÁSICA HBF 100 T6 (A3:4) F400 IE2 4kW (material) | 3728.61 |
| CATHBF0235 | VENTILADOR SERIE TRIFÁSICA HBF 100 T6 (A3:4) F400 IE2 5,5kW (material) | 3885.89 |
| CATHBF0236 | VENTILADOR SERIE TRIFÁSICA HBF 100 T6 (A3:4) F400 IE2 7,5kW (material) | 5004.76 |
| CATHBF0237 | VENTILADOR SERIE TRIFÁSICA HBF 112 T6 (A3:8) F400 IE2 2,2kW (material) | 3919.09 |
| CATHBF0238 | VENTILADOR SERIE TRIFÁSICA HBF 112 T6 (A3:8) F400 IE2 3kW (material) | 4277.67 |
| CATHBF0239 | VENTILADOR SERIE TRIFÁSICA HBF 112 T6 (A3:8) F400 IE2 4kW (material) | 4526.78 |
| CATHBF0240 | VENTILADOR SERIE TRIFÁSICA HBF 112 T6 (A3:8) F400 IE2 5,5kW (material) | 4684.16 |
| CATHBF0241 | VENTILADOR SERIE TRIFÁSICA HBF 112 T6 (A3:8) F400 IE2 7,5kW (material) | 5802.93 |
| CATHBF0242 | VENTILADOR SERIE TRIFÁSICA HBF 112 T6 (A3:8) F400 IE2 11kW (material) | 6519.75 |
| CATHBF0243 | VENTILADOR SERIE TRIFÁSICA HBF 112 T6 (A3:4) F400 IE2 2,2kW (material) | 3638.08 |
| CATHBF0244 | VENTILADOR SERIE TRIFÁSICA HBF 112 T6 (A3:4) F400 IE2 3kW (material) | 3996.65 |
| CATHBF0245 | VENTILADOR SERIE TRIFÁSICA HBF 112 T6 (A3:4) F400 IE2 4kW (material) | 4245.76 |
| CATHBF0246 | VENTILADOR SERIE TRIFÁSICA HBF 112 T6 (A3:4) F400 IE2 5,5kW (material) | 4403.14 |
| CATHBF0247 | VENTILADOR SERIE TRIFÁSICA HBF 112 T6 (A3:4) F400 IE2 7,5kW (material) | 5521.91 |
| CATHBF0248 | VENTILADOR SERIE TRIFÁSICA HBF 112 T6 (A3:4) F400 IE2 11kW (material) | 6238.62 |
| CATHBF0249 | VENTILADOR SERIE TRIFÁSICA HBF 125 T6 (A3:8) F400 IE2 3kW (material) | 4455.93 |
| CATHBF0250 | VENTILADOR SERIE TRIFÁSICA HBF 125 T6 (A3:8) F400 IE2 4kW (material) | 4705.03 |
| CATHBF0251 | VENTILADOR SERIE TRIFÁSICA HBF 125 T6 (A3:8) F400 IE2 5,5kW (material) | 4862.42 |
| CATHBF0252 | VENTILADOR SERIE TRIFÁSICA HBF 125 T6 (A3:8) F400 IE2 7,5kW (material) | 5981.18 |
| CATHBF0253 | VENTILADOR SERIE TRIFÁSICA HBF 125 T6 (A3:8) F400 IE2 11kW (material) | 6697.9 |
| CATHBF0254 | VENTILADOR SERIE TRIFÁSICA HBF 125 T6 (A3:8) F400 IE2 15kW (material) | 7462.74 |
| CATHBF0255 | VENTILADOR SERIE TRIFÁSICA HBF 125 T6 (A3:4) F400 IE2 3kW (material) | 4174.91 |
| CATHBF0256 | VENTILADOR SERIE TRIFÁSICA HBF 125 T6 (A3:4) F400 IE2 4kW (material) | 4424.02 |
| CATHBF0257 | VENTILADOR SERIE TRIFÁSICA HBF 125 T6 (A3:4) F400 IE2 5,5kW (material) | 4581.29 |
| CATHBF0258 | VENTILADOR SERIE TRIFÁSICA HBF 125 T6 (A3:4) F400 IE2 7,5kW (material) | 5700.17 |
| CATHBF0259 | VENTILADOR SERIE TRIFÁSICA HBF 125 T6 (A3:4) F400 IE2 11kW (material) | 6416.88 |
| CATHBF0260 | VENTILADOR SERIE TRIFÁSICA HBF 125 T6 (A3:4) F400 IE2 15kW (material) | 7181.73 |
| CATHBF0261 | VENTILADOR SERIE TRIFÁSICA HBF 45 T4 (A2:9) F300 IE3 0,55kW (material) | 929.04 |
| CATHBF0262 | VENTILADOR SERIE TRIFÁSICA HBF 45 T4 (A2:9) F300 IE3 0,75kW (material) | 932.18 |
| CATHBF0263 | VENTILADOR SERIE TRIFÁSICA HBF 45 T4 (A2:6) F300 IE3 0,55kW (material) | 858.74 |
| CATHBF0264 | VENTILADOR SERIE TRIFÁSICA HBF 45 T4 (A2:6) F300 IE3 0,75kW (material) | 861.87 |
| CATHBF0265 | VENTILADOR SERIE TRIFÁSICA HBF 50 T4 (A2:9) F300 IE3 0,55kW (material) | 981.72 |
| CATHBF0266 | VENTILADOR SERIE TRIFÁSICA HBF 50 T4 (A2:9) F300 IE3 0,75kW (material) | 984.86 |
| CATHBF0267 | VENTILADOR SERIE TRIFÁSICA HBF 50 T4 (A2:9) F300 IE3 1,1kW (material) | 997.4 |
| CATHBF0268 | VENTILADOR SERIE TRIFÁSICA HBF 50 T4 (A2:6) F300 IE3 0,55kW (material) | 911.41 |
| CATHBF0269 | VENTILADOR SERIE TRIFÁSICA HBF 50 T4 (A2:6) F300 IE3 0,75kW (material) | 914.66 |
| CATHBF0270 | VENTILADOR SERIE TRIFÁSICA HBF 50 T4 (A2:6) F300 IE3 1,1kW (material) | 927.1 |
| CATHBF0271 | VENTILADOR SERIE TRIFÁSICA HBF 56 T4 (A2:9) F300 IE3 0,55kW (material) | 1012.76 |
| CATHBF0272 | VENTILADOR SERIE TRIFÁSICA HBF 56 T4 (A2:9) F300 IE3 0,75kW (material) | 1015.9 |
| CATHBF0273 | VENTILADOR SERIE TRIFÁSICA HBF 56 T4 (A2:9) F300 IE3 1,1kW (material) | 1028.45 |
| CATHBF0274 | VENTILADOR SERIE TRIFÁSICA HBF 56 T4 (A2:9) F300 IE3 1,5kW (material) | 1060.68 |
| CATHBF0275 | VENTILADOR SERIE TRIFÁSICA HBF 56 T4 (A2:9) F300 IE3 2,2kW (material) | 1312.17 |
| CATHBF0276 | VENTILADOR SERIE TRIFÁSICA HBF 56 T4 (A2:6) F300 IE3 0,55kW (material) | 942.46 |
| CATHBF0277 | VENTILADOR SERIE TRIFÁSICA HBF 56 T4 (A2:6) F300 IE3 0,75kW (material) | 945.59 |
| CATHBF0278 | VENTILADOR SERIE TRIFÁSICA HBF 56 T4 (A2:6) F300 IE3 1,1kW (material) | 958.14 |
| CATHBF0279 | VENTILADOR SERIE TRIFÁSICA HBF 56 T4 (A2:6) F300 IE3 1,5kW (material) | 990.48 |
| CATHBF0280 | VENTILADOR SERIE TRIFÁSICA HBF 56 T4 (A2:6) F300 IE3 2,2kW (material) | 1241.97 |
| CATHBF0281 | VENTILADOR SERIE TRIFÁSICA HBF 63 T4 (A2:9) F300 IE3 0,55kW (material) | 1061.01 |
| CATHBF0282 | VENTILADOR SERIE TRIFÁSICA HBF 63 T4 (A2:9) F300 IE3 0,75kW (material) | 1064.25 |
| CATHBF0283 | VENTILADOR SERIE TRIFÁSICA HBF 63 T4 (A2:9) F300 IE3 1,1kW (material) | 1076.8 |
| CATHBF0284 | VENTILADOR SERIE TRIFÁSICA HBF 63 T4 (A2:9) F300 IE3 1,5kW (material) | 1109.03 |
| CATHBF0285 | VENTILADOR SERIE TRIFÁSICA HBF 63 T4 (A2:9) F300 IE3 2,2kW (material) | 1360.52 |
| CATHBF0286 | VENTILADOR SERIE TRIFÁSICA HBF 63 T4 (A2:9) F300 IE3 3kW (material) | 1520.82 |
| CATHBF0287 | VENTILADOR SERIE TRIFÁSICA HBF 63 T4 (A2:6) F300 IE3 0,55kW (material) | 990.81 |
| CATHBF0288 | VENTILADOR SERIE TRIFÁSICA HBF 63 T4 (A2:6) F300 IE3 0,75kW (material) | 993.94 |
| CATHBF0289 | VENTILADOR SERIE TRIFÁSICA HBF 63 T4 (A2:6) F300 IE3 1,1kW (material) | 1006.49 |
| CATHBF0290 | VENTILADOR SERIE TRIFÁSICA HBF 63 T4 (A2:6) F300 IE3 1,5kW (material) | 1038.83 |
| CATHBF0291 | VENTILADOR SERIE TRIFÁSICA HBF 63 T4 (A2:6) F300 IE3 2,2kW (material) | 1290.21 |
| CATHBF0292 | VENTILADOR SERIE TRIFÁSICA HBF 63 T4 (A2:6) F300 IE3 3kW (material) | 1450.52 |
| CATHBF0293 | VENTILADOR SERIE TRIFÁSICA HBF 71 T4 (A2:9) F300 IE3 0,75kW (material) | 1112.93 |
| CATHBF0294 | VENTILADOR SERIE TRIFÁSICA HBF 71 T4 (A2:9) F300 IE3 1,1kW (material) | 1125.47 |
| CATHBF0295 | VENTILADOR SERIE TRIFÁSICA HBF 71 T4 (A2:9) F300 IE3 1,5kW (material) | 1157.82 |
| CATHBF0296 | VENTILADOR SERIE TRIFÁSICA HBF 71 T4 (A2:9) F300 IE3 2,2kW (material) | 1409.3 |
| CATHBF0297 | VENTILADOR SERIE TRIFÁSICA HBF 71 T4 (A2:9) F300 IE3 3kW (material) | 1569.61 |
| CATHBF0298 | VENTILADOR SERIE TRIFÁSICA HBF 71 T4 (A2:9) F300 IE3 4kW (material) | 1742.24 |
| CATHBF0299 | VENTILADOR SERIE TRIFÁSICA HBF 71 T4 (A2:6) F300 IE3 0,75kW (material) | 1042.73 |
| CATHBF0300 | VENTILADOR SERIE TRIFÁSICA HBF 71 T4 (A2:6) F300 IE3 1,1kW (material) | 1055.27 |
| CATHBF0301 | VENTILADOR SERIE TRIFÁSICA HBF 71 T4 (A2:6) F300 IE3 1,5kW (material) | 1087.51 |
| CATHBF0302 | VENTILADOR SERIE TRIFÁSICA HBF 71 T4 (A2:6) F300 IE3 2,2kW (material) | 1339 |
| CATHBF0303 | VENTILADOR SERIE TRIFÁSICA HBF 71 T4 (A2:6) F300 IE3 3kW (material) | 1499.3 |
| CATHBF0304 | VENTILADOR SERIE TRIFÁSICA HBF 71 T4 (A2:6) F300 IE3 4kW (material) | 1671.93 |
| CATHBF0305 | VENTILADOR SERIE TRIFÁSICA HBF 80 T4 (A2:9) F300 IE3 1,1kW (material) | 1193.08 |
| CATHBF0306 | VENTILADOR SERIE TRIFÁSICA HBF 80 T4 (A2:9) F300 IE3 1,5kW (material) | 1225.42 |
| CATHBF0307 | VENTILADOR SERIE TRIFÁSICA HBF 80 T4 (A2:9) F300 IE3 2,2kW (material) | 1476.91 |
| CATHBF0308 | VENTILADOR SERIE TRIFÁSICA HBF 80 T4 (A2:9) F300 IE3 3kW (material) | 1637.21 |
| CATHBF0309 | VENTILADOR SERIE TRIFÁSICA HBF 80 T4 (A2:9) F300 IE3 4kW (material) | 1809.84 |
| CATHBF0310 | VENTILADOR SERIE TRIFÁSICA HBF 80 T4 (A2:9) F300 IE3 5,5kW (material) | 2098.33 |
| CATHBF0311 | VENTILADOR SERIE TRIFÁSICA HBF 80 T4 (A2:9) F300 IE3 7,5kW (material) | 2382.48 |
| CATHBF0312 | VENTILADOR SERIE TRIFÁSICA HBF 80 T4 (A2:6) F300 IE3 1,1kW (material) | 1122.88 |
| CATHBF0313 | VENTILADOR SERIE TRIFÁSICA HBF 80 T4 (A2:6) F300 IE3 1,5kW (material) | 1155.11 |
| CATHBF0314 | VENTILADOR SERIE TRIFÁSICA HBF 80 T4 (A2:6) F300 IE3 2,2kW (material) | 1406.6 |
| CATHBF0315 | VENTILADOR SERIE TRIFÁSICA HBF 80 T4 (A2:6) F300 IE3 3kW (material) | 1566.9 |
| CATHBF0316 | VENTILADOR SERIE TRIFÁSICA HBF 80 T4 (A2:6) F300 IE3 4kW (material) | 1739.54 |
| CATHBF0317 | VENTILADOR SERIE TRIFÁSICA HBF 80 T4 (A2:6) F300 IE3 5,5kW (material) | 2028.13 |
| CATHBF0318 | VENTILADOR SERIE TRIFÁSICA HBF 80 T4 (A2:6) F300 IE3 7,5kW (material) | 2312.17 |
| CATHBF0319 | VENTILADOR SERIE TRIFÁSICA HBF 90 T4 (A6:6) F300 IE3 3kW (material) | 2373.07 |
| CATHBF0320 | VENTILADOR SERIE TRIFÁSICA HBF 90 T4 (A6:6) F300 IE3 4kW (material) | 2545.7 |
| CATHBF0321 | VENTILADOR SERIE TRIFÁSICA HBF 90 T4 (A6:6) F300 IE3 5,5kW (material) | 2834.29 |
| CATHBF0322 | VENTILADOR SERIE TRIFÁSICA HBF 90 T4 (A6:6) F300 IE3 7,5kW (material) | 3118.34 |
| CATHBF0323 | VENTILADOR SERIE TRIFÁSICA HBF 90 T4 (A6:6) F300 IE3 9,2kW (material) | 3446.08 |
| CATHBF0324 | VENTILADOR SERIE TRIFÁSICA HBF 90 T4 (A6:6) F300 IE3 11kW (material) | 3980.53 |
| CATHBF0325 | VENTILADOR SERIE TRIFÁSICA HBF 90 T4 (A6:6) F300 IE3 15kW (material) | 4677.67 |
| CATHBF0326 | VENTILADOR SERIE TRIFÁSICA HBF 90 T4 (A6:3) F300 IE3 3kW (material) | 2140.08 |
| CATHBF0327 | VENTILADOR SERIE TRIFÁSICA HBF 90 T4 (A6:3) F300 IE3 4kW (material) | 2312.71 |
| CATHBF0328 | VENTILADOR SERIE TRIFÁSICA HBF 90 T4 (A6:3) F300 IE3 5,5kW (material) | 2601.3 |
| CATHBF0329 | VENTILADOR SERIE TRIFÁSICA HBF 90 T4 (A6:3) F300 IE3 7,5kW (material) | 2885.35 |
| CATHBF0330 | VENTILADOR SERIE TRIFÁSICA HBF 90 T4 (A6:3) F300 IE3 9,2kW (material) | 3213.09 |
| CATHBF0331 | VENTILADOR SERIE TRIFÁSICA HBF 90 T4 (A6:3) F300 IE3 11kW (material) | 3747.54 |
| CATHBF0332 | VENTILADOR SERIE TRIFÁSICA HBF 90 T4 (A6:3) F300 IE3 15kW (material) | 4444.68 |
| CATHBF0333 | VENTILADOR SERIE TRIFÁSICA HBF 100 T4 (A6:6) F300 IE3 5,5kW (material) | 2984.64 |
| CATHBF0334 | VENTILADOR SERIE TRIFÁSICA HBF 100 T4 (A6:6) F300 IE3 7,5kW (material) | 3268.69 |
| CATHBF0335 | VENTILADOR SERIE TRIFÁSICA HBF 100 T4 (A6:6) F300 IE3 9,2kW (material) | 3596.43 |
| CATHBF0336 | VENTILADOR SERIE TRIFÁSICA HBF 100 T4 (A6:6) F300 IE3 11kW (material) | 4130.89 |
| CATHBF0337 | VENTILADOR SERIE TRIFÁSICA HBF 100 T4 (A6:6) F300 IE3 15kW (material) | 4828.02 |
| CATHBF0338 | VENTILADOR SERIE TRIFÁSICA HBF 100 T4 (A6:6) F300 IE3 18,5kW (material) | 5404.87 |
| CATHBF0339 | VENTILADOR SERIE TRIFÁSICA HBF 100 T4 (A6:6) F300 IE3 22kW (material) | 5928.83 |
| CATHBF0340 | VENTILADOR SERIE TRIFÁSICA HBF 100 T4 (A6:3) F300 IE3 5,5kW (material) | 2751.65 |
| CATHBF0341 | VENTILADOR SERIE TRIFÁSICA HBF 100 T4 (A6:3) F300 IE3 7,5kW (material) | 3035.7 |
| CATHBF0342 | VENTILADOR SERIE TRIFÁSICA HBF 100 T4 (A6:3) F300 IE3 9,2kW (material) | 3363.44 |
| CATHBF0343 | VENTILADOR SERIE TRIFÁSICA HBF 100 T4 (A6:3) F300 IE3 11kW (material) | 3897.89 |
| CATHBF0344 | VENTILADOR SERIE TRIFÁSICA HBF 100 T4 (A6:3) F300 IE3 15kW (material) | 4595.03 |
| CATHBF0345 | VENTILADOR SERIE TRIFÁSICA HBF 100 T4 (A6:3) F300 IE3 18,5kW (material) | 5171.88 |
| CATHBF0346 | VENTILADOR SERIE TRIFÁSICA HBF 100 T4 (A6:3) F300 IE3 22kW (material) | 5695.84 |
| CATHBF0347 | VENTILADOR SERIE TRIFÁSICA HBF 112 T4 (A6:6) F300 IE3 5,5kW (material) | 3501.79 |
| CATHBF0348 | VENTILADOR SERIE TRIFÁSICA HBF 112 T4 (A6:6) F300 IE3 7,5kW (material) | 3785.94 |
| CATHBF0349 | VENTILADOR SERIE TRIFÁSICA HBF 112 T4 (A6:6) F300 IE3 9,2kW (material) | 4113.69 |
| CATHBF0350 | VENTILADOR SERIE TRIFÁSICA HBF 112 T4 (A6:6) F300 IE3 11kW (material) | 4648.14 |
| CATHBF0351 | VENTILADOR SERIE TRIFÁSICA HBF 112 T4 (A6:6) F300 IE3 15kW (material) | 5345.27 |
| CATHBF0352 | VENTILADOR SERIE TRIFÁSICA HBF 112 T4 (A6:6) F300 IE3 18,5kW (material) | 5922.02 |
| CATHBF0353 | VENTILADOR SERIE TRIFÁSICA HBF 112 T4 (A6:6) F300 IE3 22kW (material) | 6446.08 |
| CATHBF0354 | VENTILADOR SERIE TRIFÁSICA HBF 112 T4 (A6:6) F300 IE3 30kW (material) | 7744.19 |
| CATHBF0355 | VENTILADOR SERIE TRIFÁSICA HBF 112 T4 (A6:6) F300 IE3 37kW (material) | 8652.68 |
| CATHBF0356 | VENTILADOR SERIE TRIFÁSICA HBF 112 T4 (A6:3) F300 IE3 5,5kW (material) | 3268.8 |
| CATHBF0357 | VENTILADOR SERIE TRIFÁSICA HBF 112 T4 (A6:3) F300 IE3 7,5kW (material) | 3552.95 |
| CATHBF0358 | VENTILADOR SERIE TRIFÁSICA HBF 112 T4 (A6:3) F300 IE3 9,2kW (material) | 3880.7 |
| CATHBF0359 | VENTILADOR SERIE TRIFÁSICA HBF 112 T4 (A6:3) F300 IE3 11kW (material) | 4415.15 |
| CATHBF0360 | VENTILADOR SERIE TRIFÁSICA HBF 112 T4 (A6:3) F300 IE3 15kW (material) | 5112.28 |
| CATHBF0361 | VENTILADOR SERIE TRIFÁSICA HBF 112 T4 (A6:3) F300 IE3 18,5kW (material) | 5689.03 |
| CATHBF0362 | VENTILADOR SERIE TRIFÁSICA HBF 112 T4 (A6:3) F300 IE3 22kW (material) | 6213.09 |
| CATHBF0363 | VENTILADOR SERIE TRIFÁSICA HBF 112 T4 (A6:3) F300 IE3 30kW (material) | 7511.2 |
| CATHBF0364 | VENTILADOR SERIE TRIFÁSICA HBF 112 T4 (A6:3) F300 IE3 37kW (material) | 8419.69 |
| CATHBF0365 | VENTILADOR SERIE TRIFÁSICA HBF 125 T4 (A6:6) F300 IE3 7,5kW (material) | 3964.2 |
| CATHBF0366 | VENTILADOR SERIE TRIFÁSICA HBF 125 T4 (A6:6) F300 IE3 9,2kW (material) | 4291.84 |
| CATHBF0367 | VENTILADOR SERIE TRIFÁSICA HBF 125 T4 (A6:6) F300 IE3 11kW (material) | 4826.29 |
| CATHBF0368 | VENTILADOR SERIE TRIFÁSICA HBF 125 T4 (A6:6) F300 IE3 15kW (material) | 5523.42 |
| CATHBF0369 | VENTILADOR SERIE TRIFÁSICA HBF 125 T4 (A6:6) F300 IE3 18,5kW (material) | 6100.28 |
| CATHBF0370 | VENTILADOR SERIE TRIFÁSICA HBF 125 T4 (A6:6) F300 IE3 22kW (material) | 6624.34 |
| CATHBF0371 | VENTILADOR SERIE TRIFÁSICA HBF 125 T4 (A6:6) F300 IE3 30kW (material) | 7922.45 |
| CATHBF0372 | VENTILADOR SERIE TRIFÁSICA HBF 125 T4 (A6:6) F300 IE3 37kW (material) | 8830.94 |
| CATHBF0373 | VENTILADOR SERIE TRIFÁSICA HBF 125 T4 (A6:6) F300 IE3 45kW (material) | 9984.76 |
| CATHBF0374 | VENTILADOR SERIE TRIFÁSICA HBF 125 T4 (A6:3) F300 IE3 7,5kW (material) | 3731.21 |
| CATHBF0375 | VENTILADOR SERIE TRIFÁSICA HBF 125 T4 (A6:3) F300 IE3 9,2kW (material) | 4058.95 |
| CATHBF0376 | VENTILADOR SERIE TRIFÁSICA HBF 125 T4 (A6:3) F300 IE3 11kW (material) | 4593.41 |
| CATHBF0377 | VENTILADOR SERIE TRIFÁSICA HBF 125 T4 (A6:3) F300 IE3 15kW (material) | 5290.54 |
| CATHBF0378 | VENTILADOR SERIE TRIFÁSICA HBF 125 T4 (A6:3) F300 IE3 18,5kW (material) | 5867.28 |
| CATHBF0379 | VENTILADOR SERIE TRIFÁSICA HBF 125 T4 (A6:3) F300 IE3 22kW (material) | 6391.35 |
| CATHBF0380 | VENTILADOR SERIE TRIFÁSICA HBF 125 T4 (A6:3) F300 IE3 30kW (material) | 7689.46 |
| CATHBF0381 | VENTILADOR SERIE TRIFÁSICA HBF 125 T4 (A6:3) F300 IE3 37kW (material) | 8597.95 |
| CATHBF0382 | VENTILADOR SERIE TRIFÁSICA HBF 125 T4 (A6:3) F300 IE3 45kW (material) | 9751.77 |
| CATHBF0383 | VENTILADOR SERIE TRIFÁSICA HBF 45 T4 (A2:9) F300 IE2 0,55kW (material) | 875.93 |
| CATHBF0384 | VENTILADOR SERIE TRIFÁSICA HBF 45 T4 (A2:9) F300 IE2 0,75kW (material) | 884.15 |
| CATHBF0385 | VENTILADOR SERIE TRIFÁSICA HBF 45 T4 (A2:6) F300 IE2 0,55kW (material) | 805.73 |
| CATHBF0386 | VENTILADOR SERIE TRIFÁSICA HBF 45 T4 (A2:6) F300 IE2 0,75kW (material) | 813.85 |
| CATHBF0387 | VENTILADOR SERIE TRIFÁSICA HBF 50 T4 (A2:9) F300 IE2 0,55kW (material) | 928.61 |
| CATHBF0388 | VENTILADOR SERIE TRIFÁSICA HBF 50 T4 (A2:9) F300 IE2 0,75kW (material) | 936.83 |
| CATHBF0389 | VENTILADOR SERIE TRIFÁSICA HBF 50 T4 (A2:9) F300 IE2 1,1kW (material) | 968.52 |
| CATHBF0390 | VENTILADOR SERIE TRIFÁSICA HBF 50 T4 (A2:6) F300 IE2 0,55kW (material) | 858.41 |
| CATHBF0391 | VENTILADOR SERIE TRIFÁSICA HBF 50 T4 (A2:6) F300 IE2 0,75kW (material) | 866.52 |
| CATHBF0392 | VENTILADOR SERIE TRIFÁSICA HBF 50 T4 (A2:6) F300 IE2 1,1kW (material) | 898.22 |
| CATHBF0393 | VENTILADOR SERIE TRIFÁSICA HBF 56 T4 (A2:9) F300 IE2 0,55kW (material) | 959.65 |
| CATHBF0394 | VENTILADOR SERIE TRIFÁSICA HBF 56 T4 (A2:9) F300 IE2 0,75kW (material) | 967.77 |
| CATHBF0395 | VENTILADOR SERIE TRIFÁSICA HBF 56 T4 (A2:9) F300 IE2 1,1kW (material) | 999.57 |
| CATHBF0396 | VENTILADOR SERIE TRIFÁSICA HBF 56 T4 (A2:9) F300 IE2 1,5kW (material) | 1029.96 |
| CATHBF0397 | VENTILADOR SERIE TRIFÁSICA HBF 56 T4 (A2:9) F300 IE2 2,2kW (material) | 1260.57 |
| CATHBF0398 | VENTILADOR SERIE TRIFÁSICA HBF 56 T4 (A2:6) F300 IE2 0,55kW (material) | 889.45 |
| CATHBF0399 | VENTILADOR SERIE TRIFÁSICA HBF 56 T4 (A2:6) F300 IE2 0,75kW (material) | 897.57 |
| CATHBF0400 | VENTILADOR SERIE TRIFÁSICA HBF 56 T4 (A2:6) F300 IE2 1,1kW (material) | 929.26 |
| CATHBF0401 | VENTILADOR SERIE TRIFÁSICA HBF 56 T4 (A2:6) F300 IE2 1,5kW (material) | 959.65 |
| CATHBF0402 | VENTILADOR SERIE TRIFÁSICA HBF 56 T4 (A2:6) F300 IE2 2,2kW (material) | 1190.37 |
| CATHBF0403 | VENTILADOR SERIE TRIFÁSICA HBF 63 T4 (A2:9) F300 IE2 0,55kW (material) | 1008.01 |
| CATHBF0404 | VENTILADOR SERIE TRIFÁSICA HBF 63 T4 (A2:9) F300 IE2 0,75kW (material) | 1016.12 |
| CATHBF0405 | VENTILADOR SERIE TRIFÁSICA HBF 63 T4 (A2:9) F300 IE2 1,1kW (material) | 1047.81 |
| CATHBF0406 | VENTILADOR SERIE TRIFÁSICA HBF 63 T4 (A2:9) F300 IE2 1,5kW (material) | 1078.31 |
| CATHBF0407 | VENTILADOR SERIE TRIFÁSICA HBF 63 T4 (A2:9) F300 IE2 2,2kW (material) | 1308.92 |
| CATHBF0408 | VENTILADOR SERIE TRIFÁSICA HBF 63 T4 (A2:9) F300 IE2 3kW (material) | 1435.7 |
| CATHBF0409 | VENTILADOR SERIE TRIFÁSICA HBF 63 T4 (A2:6) F300 IE2 0,55kW (material) | 937.7 |
| CATHBF0410 | VENTILADOR SERIE TRIFÁSICA HBF 63 T4 (A2:6) F300 IE2 0,75kW (material) | 945.92 |
| CATHBF0411 | VENTILADOR SERIE TRIFÁSICA HBF 63 T4 (A2:6) F300 IE2 1,1kW (material) | 977.61 |
| CATHBF0412 | VENTILADOR SERIE TRIFÁSICA HBF 63 T4 (A2:6) F300 IE2 1,5kW (material) | 1008.01 |
| CATHBF0413 | VENTILADOR SERIE TRIFÁSICA HBF 63 T4 (A2:6) F300 IE2 2,2kW (material) | 1238.72 |
| CATHBF0414 | VENTILADOR SERIE TRIFÁSICA HBF 63 T4 (A2:6) F300 IE2 3kW (material) | 1365.39 |
| CATHBF0415 | VENTILADOR SERIE TRIFÁSICA HBF 71 T4 (A2:9) F300 IE2 0,75kW (material) | 1064.9 |
| CATHBF0416 | VENTILADOR SERIE TRIFÁSICA HBF 71 T4 (A2:9) F300 IE2 1,1kW (material) | 1096.59 |
| CATHBF0417 | VENTILADOR SERIE TRIFÁSICA HBF 71 T4 (A2:9) F300 IE2 1,5kW (material) | 1126.99 |
| CATHBF0418 | VENTILADOR SERIE TRIFÁSICA HBF 71 T4 (A2:9) F300 IE2 2,2kW (material) | 1357.71 |
| CATHBF0419 | VENTILADOR SERIE TRIFÁSICA HBF 71 T4 (A2:9) F300 IE2 3kW (material) | 1484.48 |
| CATHBF0420 | VENTILADOR SERIE TRIFÁSICA HBF 71 T4 (A2:9) F300 IE2 4kW (material) | 1678.31 |
| CATHBF0421 | VENTILADOR SERIE TRIFÁSICA HBF 71 T4 (A2:6) F300 IE2 0,75kW (material) | 994.59 |
| CATHBF0422 | VENTILADOR SERIE TRIFÁSICA HBF 71 T4 (A2:6) F300 IE2 1,1kW (material) | 1026.39 |
| CATHBF0423 | VENTILADOR SERIE TRIFÁSICA HBF 71 T4 (A2:6) F300 IE2 1,5kW (material) | 1056.79 |
| CATHBF0424 | VENTILADOR SERIE TRIFÁSICA HBF 71 T4 (A2:6) F300 IE2 2,2kW (material) | 1287.4 |
| CATHBF0425 | VENTILADOR SERIE TRIFÁSICA HBF 71 T4 (A2:6) F300 IE2 3kW (material) | 1414.17 |
| CATHBF0426 | VENTILADOR SERIE TRIFÁSICA HBF 71 T4 (A2:6) F300 IE2 4kW (material) | 1608.11 |
| CATHBF0427 | VENTILADOR SERIE TRIFÁSICA HBF 80 T4 (A2:9) F300 IE2 1,1kW (material) | 1164.2 |
| CATHBF0428 | VENTILADOR SERIE TRIFÁSICA HBF 80 T4 (A2:9) F300 IE2 1,5kW (material) | 1194.59 |
| CATHBF0429 | VENTILADOR SERIE TRIFÁSICA HBF 80 T4 (A2:9) F300 IE2 2,2kW (material) | 1425.31 |
| CATHBF0430 | VENTILADOR SERIE TRIFÁSICA HBF 80 T4 (A2:9) F300 IE2 3kW (material) | 1552.08 |
| CATHBF0431 | VENTILADOR SERIE TRIFÁSICA HBF 80 T4 (A2:9) F300 IE2 4kW (material) | 1745.92 |
| CATHBF0432 | VENTILADOR SERIE TRIFÁSICA HBF 80 T4 (A2:9) F300 IE2 5,5kW (material) | 1967.23 |
| CATHBF0433 | VENTILADOR SERIE TRIFÁSICA HBF 80 T4 (A2:9) F300 IE2 7,5kW (material) | 2286.21 |
| CATHBF0434 | VENTILADOR SERIE TRIFÁSICA HBF 80 T4 (A2:6) F300 IE2 1,1kW (material) | 1094 |
| CATHBF0435 | VENTILADOR SERIE TRIFÁSICA HBF 80 T4 (A2:6) F300 IE2 1,5kW (material) | 1124.39 |
| CATHBF0436 | VENTILADOR SERIE TRIFÁSICA HBF 80 T4 (A2:6) F300 IE2 2,2kW (material) | 1355 |
| CATHBF0437 | VENTILADOR SERIE TRIFÁSICA HBF 80 T4 (A2:6) F300 IE2 3kW | 1481.78 |
| CATHBF0438 | VENTILADOR SERIE TRIFÁSICA HBF 80 T4 (A2:6) F300 IE2 4kW | 1675.72 |
| CATHBF0439 | VENTILADOR SERIE TRIFÁSICA HBF 80 T4 (A2:6) F300 IE2 5,5kW | 1896.92 |
| CATHBF0440 | VENTILADOR SERIE TRIFÁSICA HBF 80 T4 (A2:6) F300 IE2 7,5kW | 2216.01 |
| CATHBF0441 | VENTILADOR SERIE TRIFÁSICA HBF 90 T4 (A6:6) F300 IE2 3kW | 2287.94 |
| CATHBF0442 | VENTILADOR SERIE TRIFÁSICA HBF 90 T4 (A6:6) F300 IE2 4kW | 2481.88 |
| CATHBF0443 | VENTILADOR SERIE TRIFÁSICA HBF 90 T4 (A6:6) F300 IE2 5,5kW | 2703.09 |
| CATHBF0444 | VENTILADOR SERIE TRIFÁSICA HBF 90 T4 (A6:6) F300 IE2 7,5kW | 3022.18 |
| CATHBF0445 | VENTILADOR SERIE TRIFÁSICA HBF 90 T4 (A6:6) F300 IE2 9,2kW | 3262.52 |
| CATHBF0446 | VENTILADOR SERIE TRIFÁSICA HBF 90 T4 (A6:6) F300 IE2 11kW | 3745.05 |
| CATHBF0447 | VENTILADOR SERIE TRIFÁSICA HBF 90 T4 (A6:6) F300 IE2 15kW | 4384.43 |
| CATHBF0448 | VENTILADOR SERIE TRIFÁSICA HBF 90 T4 (A6:3) F300 IE2 3kW | 2054.95 |
| CATHBF0449 | VENTILADOR SERIE TRIFÁSICA HBF 90 T4 (A6:3) F300 IE2 4kW | 2248.89 |
| CATHBF0450 | VENTILADOR SERIE TRIFÁSICA HBF 90 T4 (A6:3) F300 IE2 5,5kW | 2470.2 |
| CATHBF0451 | VENTILADOR SERIE TRIFÁSICA HBF 90 T4 (A6:3) F300 IE2 7,5kW | 2789.19 |
| CATHBF0452 | VENTILADOR SERIE TRIFÁSICA HBF 90 T4 (A6:3) F300 IE2 9,2kW | 3029.53 |
| CATHBF0453 | VENTILADOR SERIE TRIFÁSICA HBF 90 T4 (A6:3) F300 IE2 11kW | 3512.06 |
| CATHBF0454 | VENTILADOR SERIE TRIFÁSICA HBF 90 T4 (A6:3) F300 IE2 15kW | 4151.44 |
| CATHBF0455 | VENTILADOR SERIE TRIFÁSICA HBF 100 T4 (A6:6) F300 IE2 5,5kW | 2853.44 |
| CATHBF0456 | VENTILADOR SERIE TRIFÁSICA HBF 100 T4 (A6:6) F300 IE2 7,5kW | 3172.53 |
| CATHBF0457 | VENTILADOR SERIE TRIFÁSICA HBF 100 T4 (A6:6) F300 IE2 9,2kW | 3412.87 |
| CATHBF0458 | VENTILADOR SERIE TRIFÁSICA HBF 100 T4 (A6:6) F300 IE2 11kW | 3895.41 |
| CATHBF0459 | VENTILADOR SERIE TRIFÁSICA HBF 100 T4 (A6:6) F300 IE2 15kW | 4534.78 |
| CATHBF0460 | VENTILADOR SERIE TRIFÁSICA HBF 100 T4 (A6:6) F300 IE2 18,5kW | 5058.74 |
| CATHBF0461 | VENTILADOR SERIE TRIFÁSICA HBF 100 T4 (A6:6) F300 IE2 22kW | 5529.91 |
| CATHBF0462 | VENTILADOR SERIE TRIFÁSICA HBF 100 T4 (A6:3) F300 IE2 5,5kW | 2620.55 |
| CATHBF0463 | VENTILADOR SERIE TRIFÁSICA HBF 100 T4 (A6:3) F300 IE2 7,5kW | 2939.54 |
| CATHBF0464 | VENTILADOR SERIE TRIFÁSICA HBF 100 T4 (A6:3) F300 IE2 9,2kW | 3179.88 |
| CATHBF0465 | VENTILADOR SERIE TRIFÁSICA HBF 100 T4 (A6:3) F300 IE2 11kW | 3662.42 |
| CATHBF0466 | VENTILADOR SERIE TRIFÁSICA HBF 100 T4 (A6:3) F300 IE2 15kW | 4301.79 |
| CATHBF0467 | VENTILADOR SERIE TRIFÁSICA HBF 100 T4 (A6:3) F300 IE2 18,5kW | 4825.75 |
| CATHBF0468 | VENTILADOR SERIE TRIFÁSICA HBF 100 T4 (A6:3) F300 IE2 22kW | 5296.92 |
| CATHBF0469 | VENTILADOR SERIE TRIFÁSICA HBF 112 T4 (A6:6) F300 IE2 5,5kW | 3370.69 |
| CATHBF0470 | VENTILADOR SERIE TRIFÁSICA HBF 112 T4 (A6:6) F300 IE2 7,5kW | 3689.67 |
| CATHBF0471 | VENTILADOR SERIE TRIFÁSICA HBF 112 T4 (A6:6) F300 IE2 9,2kW | 3930.13 |
| CATHBF0472 | VENTILADOR SERIE TRIFÁSICA HBF 112 T4 (A6:6) F300 IE2 11kW | 4412.55 |
| CATHBF0473 | VENTILADOR SERIE TRIFÁSICA HBF 112 T4 (A6:6) F300 IE2 15kW | 5051.92 |
| CATHBF0474 | VENTILADOR SERIE TRIFÁSICA HBF 112 T4 (A6:6) F300 IE2 18,5kW | 5575.99 |
| CATHBF0475 | VENTILADOR SERIE TRIFÁSICA HBF 112 T4 (A6:6) F300 IE2 22kW | 6047.06 |
| CATHBF0476 | VENTILADOR SERIE TRIFÁSICA HBF 112 T4 (A6:6) F300 IE2 30kW | 7229.75 |
| CATHBF0477 | VENTILADOR SERIE TRIFÁSICA HBF 112 T4 (A6:6) F300 IE2 37kW | 8056.58 |
| CATHBF0478 | VENTILADOR SERIE TRIFÁSICA HBF 112 T4 (A6:3) F300 IE2 5,5kW | 3137.7 |
| CATHBF0479 | VENTILADOR SERIE TRIFÁSICA HBF 112 T4 (A6:3) F300 IE2 7,5kW | 3456.68 |
| CATHBF0480 | VENTILADOR SERIE TRIFÁSICA HBF 112 T4 (A6:3) F300 IE2 9,2kW | 3697.14 |
| CATHBF0481 | VENTILADOR SERIE TRIFÁSICA HBF 112 T4 (A6:3) F300 IE2 11kW | 4179.56 |
| CATHBF0482 | VENTILADOR SERIE TRIFÁSICA HBF 112 T4 (A6:3) F300 IE2 15kW | 4818.93 |
| CATHBF0483 | VENTILADOR SERIE TRIFÁSICA HBF 112 T4 (A6:3) F300 IE2 18,5kW | 5343 |
| CATHBF0484 | VENTILADOR SERIE TRIFÁSICA HBF 112 T4 (A6:3) F300 IE2 22kW | 5814.07 |
| CATHBF0485 | VENTILADOR SERIE TRIFÁSICA HBF 112 T4 (A6:3) F300 IE2 30kW | 6996.76 |
| CATHBF0486 | VENTILADOR SERIE TRIFÁSICA HBF 112 T4 (A6:3) F300 IE2 37kW | 7823.59 |
| CATHBF0487 | VENTILADOR SERIE TRIFÁSICA HBF 125 T4 (A6:6) F300 IE2 7,5kW | 3867.93 |
| CATHBF0488 | VENTILADOR SERIE TRIFÁSICA HBF 125 T4 (A6:6) F300 IE2 9,2kW | 4108.28 |
| CATHBF0489 | VENTILADOR SERIE TRIFÁSICA HBF 125 T4 (A6:6) F300 IE2 11kW | 4590.81 |
| CATHBF0490 | VENTILADOR SERIE TRIFÁSICA HBF 125 T4 (A6:6) F300 IE2 15kW | 5230.18 |
| CATHBF0491 | VENTILADOR SERIE TRIFÁSICA HBF 125 T4 (A6:6) F300 IE2 18,5kW | 5754.25 |
| CATHBF0492 | VENTILADOR SERIE TRIFÁSICA HBF 125 T4 (A6:6) F300 IE2 22kW | 6225.32 |
| CATHBF0493 | VENTILADOR SERIE TRIFÁSICA HBF 125 T4 (A6:6) F300 IE2 30kW | 7408.01 |
| CATHBF0494 | VENTILADOR SERIE TRIFÁSICA HBF 125 T4 (A6:6) F300 IE2 37kW | 8234.84 |
| CATHBF0495 | VENTILADOR SERIE TRIFÁSICA HBF 125 T4 (A6:6) F300 IE2 45kW | 9282.86 |
| CATHBF0496 | VENTILADOR SERIE TRIFÁSICA HBF 125 T4 (A6:3) F300 IE2 7,5kW | 3634.94 |
| CATHBF0497 | VENTILADOR SERIE TRIFÁSICA HBF 125 T4 (A6:3) F300 IE2 9,2kW | 3875.4 |
| CATHBF0498 | VENTILADOR SERIE TRIFÁSICA HBF 125 T4 (A6:3) F300 IE2 11kW | 4357.82 |
| CATHBF0499 | VENTILADOR SERIE TRIFÁSICA HBF 125 T4 (A6:3) F300 IE2 15kW | 4997.19 |
| CATHBF0500 | VENTILADOR SERIE TRIFÁSICA HBF 125 T4 (A6:3) F300 IE2 18,5kW | 5521.26 |
| CATHBF0501 | VENTILADOR SERIE TRIFÁSICA HBF 125 T4 (A6:3) F300 IE2 22kW | 5992.33 |
| CATHBF0502 | VENTILADOR SERIE TRIFÁSICA HBF 125 T4 (A6:3) F300 IE2 30kW | 7175.02 |
| CATHBF0503 | VENTILADOR SERIE TRIFÁSICA HBF 125 T4 (A6:3) F300 IE2 37kW | 8001.85 |
| CATHBF0504 | VENTILADOR SERIE TRIFÁSICA HBF 125 T4 (A6:3) F300 IE2 45kW | 9049.87 |
| CATHBF0505 | VENTILADOR SERIE TRIFÁSICA HBF 45 T6 (A2:9) F300 IE3 0,55kW | 988.43 |
| CATHBF0506 | VENTILADOR SERIE TRIFÁSICA HBF 45 T6 (A2:6) F300 IE3 0,55kW | 918.12 |
| CATHBF0507 | VENTILADOR SERIE TRIFÁSICA HBF 50 T6 (A2:9) F300 IE3 0,55kW | 1069.88 |
| CATHBF0508 | VENTILADOR SERIE TRIFÁSICA HBF 50 T6 (A2:6) F300 IE3 0,55kW | 985.07 |
| CATHBF0509 | VENTILADOR SERIE TRIFÁSICA HBF 56 T6 (A2:9) F300 IE3 0,55kW | 1096.49 |
| CATHBF0510 | VENTILADOR SERIE TRIFÁSICA HBF 56 T6 (A2:6) F300 IE3 0,55kW | 1011.68 |
| CATHBF0511 | VENTILADOR SERIE TRIFÁSICA HBF 63 T6 (A2:9) F300 IE3 0,55kW | 1137.91 |
| CATHBF0512 | VENTILADOR SERIE TRIFÁSICA HBF 63 T6 (A2:9) F300 IE3 0,75kW | 1269.12 |
| CATHBF0513 | VENTILADOR SERIE TRIFÁSICA HBF 63 T6 (A2:6) F300 IE3 0,55kW | 1053.11 |
| CATHBF0514 | VENTILADOR SERIE TRIFÁSICA HBF 63 T6 (A2:6) F300 IE3 0,75kW | 1184.32 |
| CATHBF0515 | VENTILADOR SERIE TRIFÁSICA HBF 71 T6 (A2:9) F300 IE3 0,55kW | 1179.67 |
| CATHBF0516 | VENTILADOR SERIE TRIFÁSICA HBF 71 T6 (A2:9) F300 IE3 0,75kW | 1310.87 |
| CATHBF0517 | VENTILADOR SERIE TRIFÁSICA HBF 71 T6 (A2:9) F300 IE3 1,1kW | 1351.22 |
| CATHBF0518 | VENTILADOR SERIE TRIFÁSICA HBF 71 T6 (A2:6) F300 IE3 0,55kW | 1094.86 |
| CATHBF0519 | VENTILADOR SERIE TRIFÁSICA HBF 71 T6 (A2:6) F300 IE3 0,75kW | 1226.07 |
| CATHBF0520 | VENTILADOR SERIE TRIFÁSICA HBF 71 T6 (A2:6) F300 IE3 1,1kW | 1266.42 |
| CATHBF0521 | VENTILADOR SERIE TRIFÁSICA HBF 80 T6 (A2:9) F300 IE3 0,55kW | 1237.64 |
| CATHBF0522 | VENTILADOR SERIE TRIFÁSICA HBF 80 T6 (A2:9) F300 IE3 0,75kW | 1368.85 |
| CATHBF0523 | VENTILADOR SERIE TRIFÁSICA HBF 80 T6 (A2:9) F300 IE3 1,1kW | 1409.2 |
| CATHBF0524 | VENTILADOR SERIE TRIFÁSICA HBF 80 T6 (A2:9) F300 IE3 1,5kW | 1526.66 |
| CATHBF0525 | VENTILADOR SERIE TRIFÁSICA HBF 80 T6 (A2:9) F300 IE3 2,2kW | 1736.51 |
| CATHBF0526 | VENTILADOR SERIE TRIFÁSICA HBF 80 T6 (A2:6) F300 IE3 0,55kW | 1152.84 |
| CATHBF0527 | VENTILADOR SERIE TRIFÁSICA HBF 80 T6 (A2:6) F300 IE3 0,75kW | 1284.05 |
| CATHBF0528 | VENTILADOR SERIE TRIFÁSICA HBF 80 T6 (A2:6) F300 IE3 1,1kW | 1324.28 |
| CATHBF0529 | VENTILADOR SERIE TRIFÁSICA HBF 80 T6 (A2:6) F300 IE3 1,5kW | 1441.86 |
| CATHBF0530 | VENTILADOR SERIE TRIFÁSICA HBF 80 T6 (A2:6) F300 IE3 2,2kW | 1651.71 |
| CATHBF0531 | VENTILADOR SERIE TRIFÁSICA HBF 90 T6 (A6:6) F300 IE3 0,75kW | 2198.92 |
| CATHBF0532 | VENTILADOR SERIE TRIFÁSICA HBF 90 T6 (A6:6) F300 IE3 1,1kW | 2239.27 |
| CATHBF0533 | VENTILADOR SERIE TRIFÁSICA HBF 90 T6 (A6:6) F300 IE3 1,5kW | 2356.84 |
| CATHBF0534 | VENTILADOR SERIE TRIFÁSICA HBF 90 T6 (A6:6) F300 IE3 2,2kW | 2566.58 |
| CATHBF0535 | VENTILADOR SERIE TRIFÁSICA HBF 90 T6 (A6:6) F300 IE3 3kW | 2780.75 |
| CATHBF0536 | VENTILADOR SERIE TRIFÁSICA HBF 90 T6 (A6:6) F300 IE3 4kW | 3060.47 |
| CATHBF0537 | VENTILADOR SERIE TRIFÁSICA HBF 90 T6 (A6:3) F300 IE3 0,75kW | 1917.69 |
| CATHBF0538 | VENTILADOR SERIE TRIFÁSICA HBF 90 T6 (A6:3) F300 IE3 1,1kW | 1958.03 |
| CATHBF0539 | VENTILADOR SERIE TRIFÁSICA HBF 90 T6 (A6:3) F300 IE3 1,5kW | 2075.61 |
| CATHBF0540 | VENTILADOR SERIE TRIFÁSICA HBF 90 T6 (A6:3) F300 IE3 2,2kW | 2285.35 |
| CATHBF0541 | VENTILADOR SERIE TRIFÁSICA HBF 90 T6 (A6:3) F300 IE3 3kW | 2499.52 |
| CATHBF0542 | VENTILADOR SERIE TRIFÁSICA HBF 90 T6 (A6:3) F300 IE3 4kW | 2779.23 |
| CATHBF0543 | VENTILADOR SERIE TRIFÁSICA HBF 100 T6 (A6:6) F300 IE3 1,1kW | 2368.09 |
| CATHBF0544 | VENTILADOR SERIE TRIFÁSICA HBF 100 T6 (A6:6) F300 IE3 1,5kW | 2485.67 |
| CATHBF0545 | VENTILADOR SERIE TRIFÁSICA HBF 100 T6 (A6:6) F300 IE3 2,2kW | 2695.51 |
| CATHBF0546 | VENTILADOR SERIE TRIFÁSICA HBF 100 T6 (A6:6) F300 IE3 3kW | 2909.58 |
| CATHBF0547 | VENTILADOR SERIE TRIFÁSICA HBF 100 T6 (A6:6) F300 IE3 4kW | 3189.29 |
| CATHBF0548 | VENTILADOR SERIE TRIFÁSICA HBF 100 T6 (A6:6) F300 IE3 5,5kW | 3569.5 |
| CATHBF0549 | VENTILADOR SERIE TRIFÁSICA HBF 100 T6 (A6:6) F300 IE3 7,5kW | 4159.55 |
| CATHBF0550 | VENTILADOR SERIE TRIFÁSICA HBF 100 T6 (A6:3) F300 IE3 1,1kW | 2086.86 |
| CATHBF0551 | VENTILADOR SERIE TRIFÁSICA HBF 100 T6 (A6:3) F300 IE3 1,5kW | 2204.44 |
| CATHBF0552 | VENTILADOR SERIE TRIFÁSICA HBF 100 T6 (A6:3) F300 IE3 2,2kW | 2414.28 |
| CATHBF0553 | VENTILADOR SERIE TRIFÁSICA HBF 100 T6 (A6:3) F300 IE3 3kW | 2628.34 |
| CATHBF0554 | VENTILADOR SERIE TRIFÁSICA HBF 100 T6 (A6:3) F300 IE3 4kW | 2908.06 |
| CATHBF0555 | VENTILADOR SERIE TRIFÁSICA HBF 100 T6 (A6:3) F300 IE3 5,5kW | 3288.27 |
| CATHBF0556 | VENTILADOR SERIE TRIFÁSICA HBF 100 T6 (A6:3) F300 IE3 7,5kW | 3878.32 |
| CATHBF0557 | VENTILADOR SERIE TRIFÁSICA HBF 112 T6 (A6:6) F300 IE3 1,5kW | 2576.1 |
| CATHBF0558 | VENTILADOR SERIE TRIFÁSICA HBF 112 T6 (A6:6) F300 IE3 2,2kW | 2785.83 |
| CATHBF0559 | VENTILADOR SERIE TRIFÁSICA HBF 112 T6 (A6:6) F300 IE3 3kW | 3000 |
| CATHBF0560 | VENTILADOR SERIE TRIFÁSICA HBF 112 T6 (A6:6) F300 IE3 4kW | 3279.72 |
| CATHBF0561 | VENTILADOR SERIE TRIFÁSICA HBF 112 T6 (A6:6) F300 IE3 5,5kW | 3659.93 |
| CATHBF0562 | VENTILADOR SERIE TRIFÁSICA HBF 112 T6 (A6:6) F300 IE3 7,5kW | 4249.87 |
| CATHBF0563 | VENTILADOR SERIE TRIFÁSICA HBF 112 T6 (A6:6) F300 IE3 11kW | 5172.1 |
| CATHBF0564 | VENTILADOR SERIE TRIFÁSICA HBF 112 T6 (A6:3) F300 IE3 1,5kW | 2294.86 |
| CATHBF0565 | VENTILADOR SERIE TRIFÁSICA HBF 112 T6 (A6:3) F300 IE3 2,2kW | 2504.6 |
| CATHBF0566 | VENTILADOR SERIE TRIFÁSICA HBF 112 T6 (A6:3) F300 IE3 3kW | 2718.77 |
| CATHBF0567 | VENTILADOR SERIE TRIFÁSICA HBF 112 T6 (A6:3) F300 IE3 4kW | 2998.49 |
| CATHBF0568 | VENTILADOR SERIE TRIFÁSICA HBF 112 T6 (A6:3) F300 IE3 5,5kW | 3378.69 |
| CATHBF0569 | VENTILADOR SERIE TRIFÁSICA HBF 112 T6 (A6:3) F300 IE3 7,5kW | 3968.64 |
| CATHBF0570 | VENTILADOR SERIE TRIFÁSICA HBF 112 T6 (A6:3) F300 IE3 11kW | 4890.86 |
| CATHBF0571 | VENTILADOR SERIE TRIFÁSICA HBF 125 T6 (A6:6) F300 IE3 2,2kW | 2887.73 |
| CATHBF0572 | VENTILADOR SERIE TRIFÁSICA HBF 125 T6 (A6:6) F300 IE3 3kW | 3101.9 |
| CATHBF0573 | VENTILADOR SERIE TRIFÁSICA HBF 125 T6 (A6:6) F300 IE3 4kW | 3381.51 |
| CATHBF0574 | VENTILADOR SERIE TRIFÁSICA HBF 125 T6 (A6:6) F300 IE3 5,5kW | 3761.82 |
| CATHBF0575 | VENTILADOR SERIE TRIFÁSICA HBF 125 T6 (A6:6) F300 IE3 7,5kW | 4351.76 |
| CATHBF0576 | VENTILADOR SERIE TRIFÁSICA HBF 125 T6 (A6:6) F300 IE3 11kW | 5273.88 |
| CATHBF0577 | VENTILADOR SERIE TRIFÁSICA HBF 125 T6 (A6:6) F300 IE3 15kW | 5907.63 |
| CATHBF0578 | VENTILADOR SERIE TRIFÁSICA HBF 125 T6 (A6:3) F300 IE3 2,2kW | 2606.49 |
| CATHBF0579 | VENTILADOR SERIE TRIFÁSICA HBF 125 T6 (A6:3) F300 IE3 3kW | 2820.66 |
| CATHBF0580 | VENTILADOR SERIE TRIFÁSICA HBF 125 T6 (A6:3) F300 IE3 4kW | 3100.27 |
| CATHBF0581 | VENTILADOR SERIE TRIFÁSICA HBF 125 T6 (A6:3) F300 IE3 5,5kW | 3480.59 |
| CATHBF0582 | VENTILADOR SERIE TRIFÁSICA HBF 125 T6 (A6:3) F300 IE3 7,5kW | 4070.53 |
| CATHBF0583 | VENTILADOR SERIE TRIFÁSICA HBF 125 T6 (A6:3) F300 IE3 11kW | 4992.65 |
| CATHBF0584 | VENTILADOR SERIE TRIFÁSICA HBF 125 T6 (A6:3) F300 IE3 15kW | 5626.4 |
| CATHBF0585 | VENTILADOR SERIE TRIFÁSICA HBF 45 T6 (A2:9) F300 IE2 0,55Kw | 935.21 |
| CATHBF0586 | VENTILADOR SERIE TRIFÁSICA HBF 45 T6 (A2:6) F300 IE2 0,55Kw | 865.01 |
| CATHBF0587 | VENTILADOR SERIE TRIFÁSICA HBF 50 T6 (A2:9) F300 IE2 0,55Kw | 987.89 |
| CATHBF0588 | VENTILADOR SERIE TRIFÁSICA HBF 50 T6 (A2:6) F300 IE2 0,55Kw | 917.69 |
| CATHBF0589 | VENTILADOR SERIE TRIFÁSICA HBF 56 T6 (A2:9) F300 IE2 0,55Kw | 1018.93 |
| CATHBF0590 | VENTILADOR SERIE TRIFÁSICA HBF 56 T6 (A2:6) F300 IE2 0,55Kw | 948.62 |
| CATHBF0591 | VENTILADOR SERIE TRIFÁSICA HBF 63 T6 (A2:9) F300 IE2 0,55Kw | 1067.28 |
| CATHBF0592 | VENTILADOR SERIE TRIFÁSICA HBF 63 T6 (A2:9) F300 IE2 0,75Kw | 1185.83 |
| CATHBF0593 | VENTILADOR SERIE TRIFÁSICA HBF 63 T6 (A2:6) F300 IE2 0,55Kw | 996.97 |
| CATHBF0594 | VENTILADOR SERIE TRIFÁSICA HBF 63 T6 (A2:6) F300 IE2 0,75Kw | 1115.63 |
| CATHBF0595 | VENTILADOR SERIE TRIFÁSICA HBF 71 T6 (A2:9) F300 IE2 0,55Kw | 1116.06 |
| CATHBF0596 | VENTILADOR SERIE TRIFÁSICA HBF 71 T6 (A2:9) F300 IE2 0,75Kw | 1234.61 |
| CATHBF0597 | VENTILADOR SERIE TRIFÁSICA HBF 71 T6 (A2:9) F300 IE2 1,1Kw | 1271.07 |
| CATHBF0598 | VENTILADOR SERIE TRIFÁSICA HBF 71 T6 (A2:6) F300 IE2 0,55Kw | 1045.76 |
| CATHBF0599 | VENTILADOR SERIE TRIFÁSICA HBF 71 T6 (A2:6) F300 IE2 0,75Kw | 1164.41 |
| CATHBF0600 | VENTILADOR SERIE TRIFÁSICA HBF 71 T6 (A2:6) F300 IE2 1,1Kw | 1200.87 |
| CATHBF0601 | VENTILADOR SERIE TRIFÁSICA HBF 80 T6 (A2:9) F300 IE2 0,55Kw | 1183.67 |
| CATHBF0602 | VENTILADOR SERIE TRIFÁSICA HBF 80 T6 (A2:9) F300 IE2 0,75Kw | 1302.22 |
| CATHBF0603 | VENTILADOR SERIE TRIFÁSICA HBF 80 T6 (A2:9) F300 IE2 1,1Kw | 1338.67 |
| CATHBF0604 | VENTILADOR SERIE TRIFÁSICA HBF 80 T6 (A2:9) F300 IE2 1,5Kw | 1447.16 |
| CATHBF0605 | VENTILADOR SERIE TRIFÁSICA HBF 80 T6 (A2:9) F300 IE2 2,2Kw | 1639.48 |
| CATHBF0606 | VENTILADOR SERIE TRIFÁSICA HBF 80 T6 (A2:6) F300 IE2 0,55Kw | 1113.36 |
| CATHBF0607 | VENTILADOR SERIE TRIFÁSICA HBF 80 T6 (A2:6) F300 IE2 0,75Kw | 1232.02 |
| CATHBF0608 | VENTILADOR SERIE TRIFÁSICA HBF 80 T6 (A2:6) F300 IE2 1,1Kw | 1268.47 |
| CATHBF0609 | VENTILADOR SERIE TRIFÁSICA HBF 80 T6 (A2:6) F300 IE2 1,5Kw | 1376.85 |
| CATHBF0610 | VENTILADOR SERIE TRIFÁSICA HBF 80 T6 (A2:6) F300 IE2 2,2Kw | 1569.17 |
| CATHBF0611 | VENTILADOR SERIE TRIFÁSICA HBF 90 T6 (A6:6) F300 IE2 0,75Kw | 2038.18 |
| CATHBF0612 | VENTILADOR SERIE TRIFÁSICA HBF 90 T6 (A6:6) F300 IE2 1,1Kw | 2074.64 |
| CATHBF0613 | VENTILADOR SERIE TRIFÁSICA HBF 90 T6 (A6:6) F300 IE2 1,5Kw | 2183.02 |
| CATHBF0614 | VENTILADOR SERIE TRIFÁSICA HBF 90 T6 (A6:6) F300 IE2 2,2Kw | 2375.34 |
| CATHBF0615 | VENTILADOR SERIE TRIFÁSICA HBF 90 T6 (A6:6) F300 IE2 3Kw | 2571.99 |
| CATHBF0616 | VENTILADOR SERIE TRIFÁSICA HBF 90 T6 (A6:6) F300 IE2 4Kw | 2825.53 |
| CATHBF0617 | VENTILADOR SERIE TRIFÁSICA HBF 90 T6 (A6:3) F300 IE2 0,75Kw | 1805.19 |
| CATHBF0618 | VENTILADOR SERIE TRIFÁSICA HBF 90 T6 (A6:3) F300 IE2 1,1Kw | 1841.65 |
| CATHBF0619 | VENTILADOR SERIE TRIFÁSICA HBF 90 T6 (A6:3) F300 IE2 1,5Kw | 1950.14 |
| CATHBF0620 | VENTILADOR SERIE TRIFÁSICA HBF 90 T6 (A6:3) F300 IE2 2,2Kw | 2142.35 |
| CATHBF0621 | VENTILADOR SERIE TRIFÁSICA HBF 90 T6 (A6:3) F300 IE2 3Kw | 2339 |
| CATHBF0622 | VENTILADOR SERIE TRIFÁSICA HBF 90 T6 (A6:3) F300 IE2 4Kw | 2592.54 |
| CATHBF0623 | VENTILADOR SERIE TRIFÁSICA HBF 100 T6 (A6:6) F300 IE2 1,1Kw | 2224.99 |
| CATHBF0624 | VENTILADOR SERIE TRIFÁSICA HBF 100 T6 (A6:6) F300 IE2 1,5Kw | 2333.37 |
| CATHBF0625 | VENTILADOR SERIE TRIFÁSICA HBF 100 T6 (A6:6) F300 IE2 2,2Kw | 2525.69 |
| CATHBF0626 | VENTILADOR SERIE TRIFÁSICA HBF 100 T6 (A6:6) F300 IE2 3Kw | 2722.34 |
| CATHBF0627 | VENTILADOR SERIE TRIFÁSICA HBF 100 T6 (A6:6) F300 IE2 4Kw | 2975.88 |
| CATHBF0628 | VENTILADOR SERIE TRIFÁSICA HBF 100 T6 (A6:6) F300 IE2 5,5Kw | 3321.15 |
| CATHBF0629 | VENTILADOR SERIE TRIFÁSICA HBF 100 T6 (A6:6) F300 IE2 7,5Kw | 3858.63 |
| CATHBF0630 | VENTILADOR SERIE TRIFÁSICA HBF 100 T6 (A6:3) F300 IE2 1,1Kw | 1992 |
| CATHBF0631 | VENTILADOR SERIE TRIFÁSICA HBF 100 T6 (A6:3) F300 IE2 1,5Kw | 2100.49 |
| CATHBF0632 | VENTILADOR SERIE TRIFÁSICA HBF 100 T6 (A6:3) F300 IE2 2,2Kw | 2292.7 |
| CATHBF0633 | VENTILADOR SERIE TRIFÁSICA HBF 100 T6 (A6:3) F300 IE2 3Kw | 2489.35 |
| CATHBF0634 | VENTILADOR SERIE TRIFÁSICA HBF 100 T6 (A6:3) F300 IE2 4Kw | 2742.89 |
| CATHBF0635 | VENTILADOR SERIE TRIFÁSICA HBF 100 T6 (A6:3) F300 IE2 5,5Kw | 3088.16 |
| CATHBF0636 | VENTILADOR SERIE TRIFÁSICA HBF 100 T6 (A6:3) F300 IE2 7,5Kw | 3625.75 |
| CATHBF0637 | VENTILADOR SERIE TRIFÁSICA HBF 112 T6 (A6:6) F300 IE2 1,5Kw | 2850.62 |
| CATHBF0638 | VENTILADOR SERIE TRIFÁSICA HBF 112 T6 (A6:6) F300 IE2 2,2Kw | 3042.94 |
| CATHBF0639 | VENTILADOR SERIE TRIFÁSICA HBF 112 T6 (A6:6) F300 IE2 3Kw | 3239.59 |
| CATHBF0640 | VENTILADOR SERIE TRIFÁSICA HBF 112 T6 (A6:6) F300 IE2 4Kw | 3493.03 |
| CATHBF0641 | VENTILADOR SERIE TRIFÁSICA HBF 112 T6 (A6:6) F300 IE2 5,5Kw | 3838.29 |
| CATHBF0642 | VENTILADOR SERIE TRIFÁSICA HBF 112 T6 (A6:6) F300 IE2 7,5Kw | 4375.88 |
| CATHBF0643 | VENTILADOR SERIE TRIFÁSICA HBF 112 T6 (A6:6) F300 IE2 11Kw | 5210.6 |
| CATHBF0644 | VENTILADOR SERIE TRIFÁSICA HBF 112 T6 (A6:3) F300 IE2 1,5Kw | 2617.63 |
| CATHBF0645 | VENTILADOR SERIE TRIFÁSICA HBF 112 T6 (A6:3) F300 IE2 2,2Kw | 2809.95 |
| CATHBF0646 | VENTILADOR SERIE TRIFÁSICA HBF 112 T6 (A6:3) F300 IE2 3Kw | 3006.6 |
| CATHBF0647 | VENTILADOR SERIE TRIFÁSICA HBF 112 T6 (A6:3) F300 IE2 4Kw | 3260.04 |
| CATHBF0648 | VENTILADOR SERIE TRIFÁSICA HBF 112 T6 (A6:3) F300 IE2 5,5Kw | 3605.3 |
| CATHBF0649 | VENTILADOR SERIE TRIFÁSICA HBF 112 T6 (A6:3) F300 IE2 7,5Kw | 4142.89 |
| CATHBF0650 | VENTILADOR SERIE TRIFÁSICA HBF 112 T6 (A6:3) F300 IE2 11Kw | 4977.61 |
| CATHBF0651 | VENTILADOR SERIE TRIFÁSICA HBF 125 T6 (A6:6) F300 IE2 2,2Kw | 3221.1 |
| CATHBF0652 | VENTILADOR SERIE TRIFÁSICA HBF 125 T6 (A6:6) F300 IE2 3Kw | 3417.85 |
| CATHBF0653 | VENTILADOR SERIE TRIFÁSICA HBF 125 T6 (A6:6) F300 IE2 4Kw | 3671.28 |
| CATHBF0654 | VENTILADOR SERIE TRIFÁSICA HBF 125 T6 (A6:6) F300 IE2 5,5Kw | 4016.55 |
| CATHBF0655 | VENTILADOR SERIE TRIFÁSICA HBF 125 T6 (A6:6) F300 IE2 7,5Kw | 4554.14 |
| CATHBF0656 | VENTILADOR SERIE TRIFÁSICA HBF 125 T6 (A6:6) F300 IE2 11Kw | 5388.86 |
| CATHBF0657 | VENTILADOR SERIE TRIFÁSICA HBF 125 T6 (A6:6) F300 IE2 15Kw | 5970.15 |
| CATHBF0658 | VENTILADOR SERIE TRIFÁSICA HBF 125 T6 (A6:3) F300 IE2 2,2Kw | 2988.21 |
| CATHBF0659 | VENTILADOR SERIE TRIFÁSICA HBF 125 T6 (A6:3) F300 IE2 3Kw | 3184.86 |
| CATHBF0660 | VENTILADOR SERIE TRIFÁSICA HBF 125 T6 (A6:3) F300 IE2 4Kw | 3438.29 |
| CATHBF0661 | VENTILADOR SERIE TRIFÁSICA HBF 125 T6 (A6:3) F300 IE2 5,5Kw | 3783.56 |
| CATHBF0662 | VENTILADOR SERIE TRIFÁSICA HBF 125 T6 (A6:3) F300 IE2 7,5Kw | 4321.15 |
| CATHBF0663 | VENTILADOR SERIE TRIFÁSICA HBF 125 T6 (A6:3) F300 IE2 11Kw | 5155.87 |
| CATHBF0664 | VENTILADOR SERIE TRIFÁSICA HBF 125 T6 (A6:3) F300 IE2 15Kw | 5737.16 |
| CATBOXHBF0001 | VENTILADOR SERIE TRIFÁSICA BOX HBF 45 T4 (A5:6) F400 IE3 0,75Kw | 1623.8 |
| CATBOXHBF0002 | VENTILADOR SERIE TRIFÁSICA BOX HBF 50 T4 (A5:6) F400 IE3 0,75Kw | 1658.84 |
| CATBOXHBF0003 | VENTILADOR SERIE TRIFÁSICA BOX HBF 56 T4 (A5:6) F400 IE3 0,75Kw | 1801.3 |
| CATBOXHBF0004 | VENTILADOR SERIE TRIFÁSICA BOX HBF 56 T4 (A5:6) F400 IE3 1,1Kw | 1903.95 |
| CATBOXHBF0005 | VENTILADOR SERIE TRIFÁSICA BOX HBF 56 T4 (A5:6) F400 IE3 1,5Kw | 2064.14 |
| CATBOXHBF0006 | VENTILADOR SERIE TRIFÁSICA BOX HBF 63 T4 (A5:6) F400 IE3 0,75Kw | 1833.53 |
| CATBOXHBF0007 | VENTILADOR SERIE TRIFÁSICA BOX HBF 63 T4 (A5:6) F400 IE3 1,1Kw | 1936.18 |
| CATBOXHBF0008 | VENTILADOR SERIE TRIFÁSICA BOX HBF 63 T4 (A5:6) F400 IE3 1,5Kw | 2096.38 |
| CATBOXHBF0009 | VENTILADOR SERIE TRIFÁSICA BOX HBF 63 T4 (A5:6) F400 IE3 2,2Kw | 2265.23 |
| CATBOXHBF0010 | VENTILADOR SERIE TRIFÁSICA BOX HBF 71 T4 (A5:6) F400 IE3 0,75Kw | 2029.64 |
| CATBOXHBF0011 | VENTILADOR SERIE TRIFÁSICA BOX HBF 71 T4 (A5:6) F400 IE3 1,1Kw | 2132.29 |
| CATBOXHBF0012 | VENTILADOR SERIE TRIFÁSICA BOX HBF 71 T4 (A5:6) F400 IE3 1,5Kw | 2292.48 |
| CATBOXHBF0013 | VENTILADOR SERIE TRIFÁSICA BOX HBF 71 T4 (A5:6) F400 IE3 2,2Kw | 2461.33 |
| CATBOXHBF0014 | VENTILADOR SERIE TRIFÁSICA BOX HBF 71 T4 (A5:6) F400 IE3 3Kw | 2644.89 |
| CATBOXHBF0015 | VENTILADOR SERIE TRIFÁSICA BOX HBF 80 T4 (A5:6) F400 IE3 2,2Kw | 2506.33 |
| CATBOXHBF0016 | VENTILADOR SERIE TRIFÁSICA BOX HBF 80 T4 (A5:6) F400 IE3 3Kw | 2689.89 |
| CATBOXHBF0017 | VENTILADOR SERIE TRIFÁSICA BOX HBF 80 T4 (A5:6) F400 IE3 4Kw | 2820.99 |
| CATBOXHBF0018 | VENTILADOR SERIE TRIFÁSICA BOX HBF 90 T4 (A3:8) F400 IE3 3Kw | 4133.16 |
| CATBOXHBF0019 | VENTILADOR SERIE TRIFÁSICA BOX HBF 90 T4 (A3:8) F400 IE3 4Kw | 4264.25 |
| CATBOXHBF0020 | VENTILADOR SERIE TRIFÁSICA BOX HBF 90 T4 (A3:8) F400 IE3 5,5Kw | 4801.73 |
| CATBOXHBF0021 | VENTILADOR SERIE TRIFÁSICA BOX HBF 90 T4 (A3:8) F400 IE3 7,5Kw | 5064.04 |
| CATBOXHBF0022 | VENTILADOR SERIE TRIFÁSICA BOX HBF 90 T4 (A3:8) F400 IE3 9,2Kw | 5501.03 |
| CATBOXHBF0023 | VENTILADOR SERIE TRIFÁSICA BOX HBF 90 T4 (A3:8) F400 IE3 11Kw | 5988.76 |
| CATBOXHBF0024 | VENTILADOR SERIE TRIFÁSICA BOX HBF 90 T4 (A3:8) F400 IE3 15Kw | 6738.68 |
| CATBOXHBF0025 | VENTILADOR SERIE TRIFÁSICA BOX HBF 90 T4 (A3:4) F400 IE3 3Kw | 3852.03 |
| CATBOXHBF0026 | VENTILADOR SERIE TRIFÁSICA BOX HBF 90 T4 (A3:4) F400 IE3 4Kw | 3983.13 |
| CATBOXHBF0027 | VENTILADOR SERIE TRIFÁSICA BOX HBF 90 T4 (A3:4) F400 IE3 5,5Kw | 4520.72 |
| CATBOXHBF0028 | VENTILADOR SERIE TRIFÁSICA BOX HBF 90 T4 (A3:4) F400 IE3 7,5Kw | 4782.91 |
| CATBOXHBF0029 | VENTILADOR SERIE TRIFÁSICA BOX HBF 90 T4 (A3:4) F400 IE3 9,2Kw | 5220.02 |
| CATBOXHBF0030 | VENTILADOR SERIE TRIFÁSICA BOX HBF 90 T4 (A3:4) F400 IE3 11Kw | 5707.74 |
| CATBOXHBF0031 | VENTILADOR SERIE TRIFÁSICA BOX HBF 90 T4 (A3:4) F400 IE3 15Kw | 6457.66 |
| CATBOXHBF0032 | VENTILADOR SERIE TRIFÁSICA BOX HBF 100 T4 (A3:8) F400 IE3 5,5Kw | 4911.09 |
| CATBOXHBF0033 | VENTILADOR SERIE TRIFÁSICA BOX HBF 100 T4 (A3:8) F400 IE3 7,5Kw | 5173.29 |
| CATBOXHBF0034 | VENTILADOR SERIE TRIFÁSICA BOX HBF 100 T4 (A3:8) F400 IE3 9,2Kw | 5610.39 |
| CATBOXHBF0035 | VENTILADOR SERIE TRIFÁSICA BOX HBF 100 T4 (A3:8) F400 IE3 11Kw | 6098.11 |
| CATBOXHBF0036 | VENTILADOR SERIE TRIFÁSICA BOX HBF 100 T4 (A3:8) F400 IE3 15Kw | 6848.03 |
| CATBOXHBF0037 | VENTILADOR SERIE TRIFÁSICA BOX HBF 100 T4 (A3:8) F400 IE3 18,5Kw | 7641.33 |
| CATBOXHBF0038 | VENTILADOR SERIE TRIFÁSICA BOX HBF 100 T4 (A3:8) F400 IE3 22Kw | 8208.55 |
| CATBOXHBF0039 | VENTILADOR SERIE TRIFÁSICA BOX HBF 100 T4 (A3:4) F400 IE3 5,5Kw | 4630.07 |
| CATBOXHBF0040 | VENTILADOR SERIE TRIFÁSICA BOX HBF 100 T4 (A3:4) F400 IE3 7,5Kw | 4892.27 |
| CATBOXHBF0041 | VENTILADOR SERIE TRIFÁSICA BOX HBF 100 T4 (A3:4) F400 IE3 9,2Kw | 5329.26 |
| CATBOXHBF0042 | VENTILADOR SERIE TRIFÁSICA BOX HBF 100 T4 (A3:4) F400 IE3 11Kw | 5816.99 |
| CATBOXHBF0043 | VENTILADOR SERIE TRIFÁSICA BOX HBF 100 T4 (A3:4) F400 IE3 15Kw | 6567.01 |
| CATBOXHBF0044 | VENTILADOR SERIE TRIFÁSICA BOX HBF 100 T4 (A3:4) F400 IE3 18,5Kw | 7360.2 |
| CATBOXHBF0045 | VENTILADOR SERIE TRIFÁSICA BOX HBF 100 T4 (A3:4) F400 IE3 22Kw | 7927.54 |
| CATBOXHBF0046 | VENTILADOR SERIE TRIFÁSICA BOX HBF 112 T4 (A3:8) F400 IE3 7,5Kw | 5936.73 |
| CATBOXHBF0047 | VENTILADOR SERIE TRIFÁSICA BOX HBF 112 T4 (A3:8) F400 IE3 9,2Kw | 6373.72 |
| CATBOXHBF0048 | VENTILADOR SERIE TRIFÁSICA BOX HBF 112 T4 (A3:8) F400 IE3 11Kw | 6861.44 |
| CATBOXHBF0049 | VENTILADOR SERIE TRIFÁSICA BOX HBF 112 T4 (A3:8) F400 IE3 15Kw | 7611.36 |
| CATBOXHBF0050 | VENTILADOR SERIE TRIFÁSICA BOX HBF 112 T4 (A3:8) F400 IE3 18,5Kw | 8404.66 |
| CATBOXHBF0051 | VENTILADOR SERIE TRIFÁSICA BOX HBF 112 T4 (A3:8) F400 IE3 22Kw | 8971.99 |
| CATBOXHBF0052 | VENTILADOR SERIE TRIFÁSICA BOX HBF 112 T4 (A3:8) F400 IE3 30Kw | 10539.11 |
| CATBOXHBF0053 | VENTILADOR SERIE TRIFÁSICA BOX HBF 112 T4 (A3:8) F400 IE3 37Kw | 12024.56 |
| CATBOXHBF0054 | VENTILADOR SERIE TRIFÁSICA BOX HBF 112 T4 (A3:4) F400 IE3 7,5Kw | 5655.6 |
| CATBOXHBF0055 | VENTILADOR SERIE TRIFÁSICA BOX HBF 112 T4 (A3:4) F400 IE3 9,2Kw | 6092.7 |
| CATBOXHBF0056 | VENTILADOR SERIE TRIFÁSICA BOX HBF 112 T4 (A3:4) F400 IE3 11Kw | 6580.43 |
| CATBOXHBF0057 | VENTILADOR SERIE TRIFÁSICA BOX HBF 112 T4 (A3:4) F400 IE3 15Kw | 7330.35 |
| CATBOXHBF0058 | VENTILADOR SERIE TRIFÁSICA BOX HBF 112 T4 (A3:4) F400 IE3 18,5Kw | 8123.64 |
| CATBOXHBF0059 | VENTILADOR SERIE TRIFÁSICA BOX HBF 112 T4 (A3:4) F400 IE3 22Kw | 8690.87 |
| CATBOXHBF0060 | VENTILADOR SERIE TRIFÁSICA BOX HBF 112 T4 (A3:4) F400 IE3 30Kw | 10257.99 |
| CATBOXHBF0061 | VENTILADOR SERIE TRIFÁSICA BOX HBF 112 T4 (A3:4) F400 IE3 37Kw | 11743.55 |
| CATBOXHBF0062 | VENTILADOR SERIE TRIFÁSICA BOX HBF 125 T4 (A3:8) F400 IE3 11Kw | 6949.28 |
| CATBOXHBF0063 | VENTILADOR SERIE TRIFÁSICA BOX HBF 125 T4 (A3:8) F400 IE3 15Kw | 7699.2 |
| CATBOXHBF0064 | VENTILADOR SERIE TRIFÁSICA BOX HBF 125 T4 (A3:8) F400 IE3 18,5Kw | 8492.49 |
| CATBOXHBF0065 | VENTILADOR SERIE TRIFÁSICA BOX HBF 125 T4 (A3:8) F400 IE3 22Kw | 9059.82 |
| CATBOXHBF0066 | VENTILADOR SERIE TRIFÁSICA BOX HBF 125 T4 (A3:8) F400 IE3 30Kw | 10626.94 |
| CATBOXHBF0067 | VENTILADOR SERIE TRIFÁSICA BOX HBF 125 T4 (A3:8) F400 IE3 37Kw | 12112.4 |
| CATBOXHBF0068 | VENTILADOR SERIE TRIFÁSICA BOX HBF 125 T4 (A3:8) F400 IE3 45Kw | 12848.04 |
| CATBOXHBF0069 | VENTILADOR SERIE TRIFÁSICA BOX HBF 125 T4 (A3:4) F400 IE3 11Kw | 6668.26 |
| CATBOXHBF0070 | VENTILADOR SERIE TRIFÁSICA BOX HBF 125 T4 (A3:4) F400 IE3 15Kw | 7418.18 |
| CATBOXHBF0071 | VENTILADOR SERIE TRIFÁSICA BOX HBF 125 T4 (A3:4) F400 IE3 18,5Kw | 8211.47 |
| CATBOXHBF0072 | VENTILADOR SERIE TRIFÁSICA BOX HBF 125 T4 (A3:4) F400 IE3 22Kw | 8778.81 |
| CATBOXHBF0073 | VENTILADOR SERIE TRIFÁSICA BOX HBF 125 T4 (A3:4) F400 IE3 30Kw | 10345.93 |
| CATBOXHBF0074 | VENTILADOR SERIE TRIFÁSICA BOX HBF 125 T4 (A3:4) F400 IE3 37Kw | 11831.38 |
| CATBOXHBF0075 | VENTILADOR SERIE TRIFÁSICA BOX HBF 125 T4 (A3:4) F400 IE3 45Kw | 12566.91 |
| CATBOXHBF0076 | VENTILADOR SERIE TRIFÁSICA BOX HBF 45 T4 (A5:6) F400 IE2 0,75Kw | 1574.26 |
| CATBOXHBF0077 | VENTILADOR SERIE TRIFÁSICA BOX HBF 50 T4 (A5:6) F400 IE2 0,75Kw | 1609.3 |
| CATBOXHBF0078 | VENTILADOR SERIE TRIFÁSICA BOX HBF 56 T4 (A5:6) F400 IE2 0,75Kw | 1751.76 |
| CATBOXHBF0079 | VENTILADOR SERIE TRIFÁSICA BOX HBF 56 T4 (A5:6) F400 IE2 1,1Kw | 1848.68 |
| CATBOXHBF0080 | VENTILADOR SERIE TRIFÁSICA BOX HBF 56 T4 (A5:6) F400 IE2 1,5Kw | 1999.79 |
| CATBOXHBF0081 | VENTILADOR SERIE TRIFÁSICA BOX HBF 63 T4 (A5:6) F400 IE2 0,75Kw | 1783.99 |
| CATBOXHBF0082 | VENTILADOR SERIE TRIFÁSICA BOX HBF 63 T4 (A5:6) F400 IE2 1,1Kw | 1880.8 |
| CATBOXHBF0083 | VENTILADOR SERIE TRIFÁSICA BOX HBF 63 T4 (A5:6) F400 IE2 1,5Kw | 2032.02 |
| CATBOXHBF0084 | VENTILADOR SERIE TRIFÁSICA BOX HBF 63 T4 (A5:6) F400 IE2 2,2Kw | 2155.98 |
| CATBOXHBF0085 | VENTILADOR SERIE TRIFÁSICA BOX HBF 71 T4 (A5:6) F400 IE2 0,75Kw | 1980.1 |
| CATBOXHBF0086 | VENTILADOR SERIE TRIFÁSICA BOX HBF 71 T4 (A5:6) F400 IE2 1,1Kw | 2076.91 |
| CATBOXHBF0087 | VENTILADOR SERIE TRIFÁSICA BOX HBF 71 T4 (A5:6) F400 IE2 1,5Kw | 2228.13 |
| CATBOXHBF0088 | VENTILADOR SERIE TRIFÁSICA BOX HBF 71 T4 (A5:6) F400 IE2 2,2Kw | 2351.98 |
| CATBOXHBF0089 | VENTILADOR SERIE TRIFÁSICA BOX HBF 71 T4 (A5:6) F400 IE2 3Kw | 2518.12 |
| CATBOXHBF0090 | VENTILADOR SERIE TRIFÁSICA BOX HBF 80 T4 (A5:6) F400 IE2 2,2Kw | 2397.08 |
| CATBOXHBF0091 | VENTILADOR SERIE TRIFÁSICA BOX HBF 80 T4 (A5:6) F400 IE2 3Kw | 2563.12 |
| CATBOXHBF0092 | VENTILADOR SERIE TRIFÁSICA BOX HBF 80 T4 (A5:6) F400 IE2 4Kw | 2668.04 |
| CATBOXHBF0093 | VENTILADOR SERIE TRIFÁSICA BOX HBF 90 T4 (A3:8) F400 IE2 3Kw | 4006.39 |
| CATBOXHBF0094 | VENTILADOR SERIE TRIFÁSICA BOX HBF 90 T4 (A3:8) F400 IE2 4Kw | 4111.31 |
| CATBOXHBF0095 | VENTILADOR SERIE TRIFÁSICA BOX HBF 90 T4 (A3:8) F400 IE2 5,5Kw | 4570.15 |
| CATBOXHBF0096 | VENTILADOR SERIE TRIFÁSICA BOX HBF 90 T4 (A3:8) F400 IE2 7,5Kw | 4858.63 |
| CATBOXHBF0097 | VENTILADOR SERIE TRIFÁSICA BOX HBF 90 T4 (A3:8) F400 IE2 9,2Kw | 5133.91 |
| CATBOXHBF0098 | VENTILADOR SERIE TRIFÁSICA BOX HBF 90 T4 (A3:8) F400 IE2 11Kw | 5695.52 |
| CATBOXHBF0099 | VENTILADOR SERIE TRIFÁSICA BOX HBF 90 T4 (A3:8) F400 IE2 15Kw | 6358.9 |
| CATBOXHBF0100 | VENTILADOR SERIE TRIFÁSICA BOX HBF 90 T4 (A3:4) F400 IE2 3Kw | 3725.37 |
| CATBOXHBF0101 | VENTILADOR SERIE TRIFÁSICA BOX HBF 90 T4 (A3:4) F400 IE2 4Kw | 3830.18 |
| CATBOXHBF0102 | VENTILADOR SERIE TRIFÁSICA BOX HBF 90 T4 (A3:4) F400 IE2 5,5Kw | 4289.13 |
| CATBOXHBF0103 | VENTILADOR SERIE TRIFÁSICA BOX HBF 90 T4 (A3:4) F400 IE2 7,5Kw | 4577.51 |
| CATBOXHBF0104 | VENTILADOR SERIE TRIFÁSICA BOX HBF 90 T4 (A3:4) F400 IE2 9,2Kw | 4852.9 |
| CATBOXHBF0105 | VENTILADOR SERIE TRIFÁSICA BOX HBF 90 T4 (A3:4) F400 IE2 11Kw | 5414.5 |
| CATBOXHBF0106 | VENTILADOR SERIE TRIFÁSICA BOX HBF 90 T4 (A3:4) F400 IE2 15Kw | 6077.89 |
| CATBOXHBF0107 | VENTILADOR SERIE TRIFÁSICA BOX HBF 100 T4 (A3:8) F400 IE2 5,5Kw | 4679.51 |
| CATBOXHBF0108 | VENTILADOR SERIE TRIFÁSICA BOX HBF 100 T4 (A3:8) F400 IE2 7,5Kw | 4967.88 |
| CATBOXHBF0109 | VENTILADOR SERIE TRIFÁSICA BOX HBF 100 T4 (A3:8) F400 IE2 9,2Kw | 5243.27 |
| CATBOXHBF0110 | VENTILADOR SERIE TRIFÁSICA BOX HBF 100 T4 (A3:8) F400 IE2 11Kw | 5804.87 |
| CATBOXHBF0111 | VENTILADOR SERIE TRIFÁSICA BOX HBF 100 T4 (A3:8) F400 IE2 15Kw | 6468.26 |
| CATBOXHBF0112 | VENTILADOR SERIE TRIFÁSICA BOX HBF 100 T4 (A3:8) F400 IE2 18,5Kw | 7199.03 |
| CATBOXHBF0113 | VENTILADOR SERIE TRIFÁSICA BOX HBF 100 T4 (A3:8) F400 IE2 22Kw | 7713.37 |
| CATBOXHBF0114 | VENTILADOR SERIE TRIFÁSICA BOX HBF 100 T4 (A3:4) F400 IE2 5,5Kw | 4398.38 |
| CATBOXHBF0115 | VENTILADOR SERIE TRIFÁSICA BOX HBF 100 T4 (A3:4) F400 IE2 7,5Kw | 4686.86 |
| CATBOXHBF0116 | VENTILADOR SERIE TRIFÁSICA BOX HBF 100 T4 (A3:4) F400 IE2 9,2Kw | 4962.25 |
| CATBOXHBF0117 | VENTILADOR SERIE TRIFÁSICA BOX HBF 100 T4 (A3:4) F400 IE2 11Kw | 5523.86 |
| CATBOXHBF0118 | VENTILADOR SERIE TRIFÁSICA BOX HBF 100 T4 (A3:4) F400 IE2 15Kw | 6187.13 |
| CATBOXHBF0119 | VENTILADOR SERIE TRIFÁSICA BOX HBF 100 T4 (A3:4) F400 IE2 18,5Kw | 6918.02 |
| CATBOXHBF0120 | VENTILADOR SERIE TRIFÁSICA BOX HBF 100 T4 (A3:4) F400 IE2 22Kw | 7432.35 |
| CATBOXHBF0121 | VENTILADOR SERIE TRIFÁSICA BOX HBF 112 T4 (A3:8) F400 IE2 7,5Kw | 5731.32 |
| CATBOXHBF0122 | VENTILADOR SERIE TRIFÁSICA BOX HBF 112 T4 (A3:8) F400 IE2 9,2Kw | 6006.6 |
| CATBOXHBF0123 | VENTILADOR SERIE TRIFÁSICA BOX HBF 112 T4 (A3:8) F400 IE2 11Kw | 6568.2 |
| CATBOXHBF0124 | VENTILADOR SERIE TRIFÁSICA BOX HBF 112 T4 (A3:8) F400 IE2 15Kw | 7231.59 |
| CATBOXHBF0125 | VENTILADOR SERIE TRIFÁSICA BOX HBF 112 T4 (A3:8) F400 IE2 18,5Kw | 7962.36 |
| CATBOXHBF0126 | VENTILADOR SERIE TRIFÁSICA BOX HBF 112 T4 (A3:8) F400 IE2 22Kw | 8476.7 |
| CATBOXHBF0127 | VENTILADOR SERIE TRIFÁSICA BOX HBF 112 T4 (A3:8) F400 IE2 30Kw | 9899.74 |
| CATBOXHBF0128 | VENTILADOR SERIE TRIFÁSICA BOX HBF 112 T4 (A3:8) F400 IE2 37Kw | 11250.63 |
| CATBOXHBF0129 | VENTILADOR SERIE TRIFÁSICA BOX HBF 112 T4 (A3:4) F400 IE2 7,5Kw | 5450.19 |
| CATBOXHBF0130 | VENTILADOR SERIE TRIFÁSICA BOX HBF 112 T4 (A3:4) F400 IE2 9,2Kw | 5725.59 |
| CATBOXHBF0131 | VENTILADOR SERIE TRIFÁSICA BOX HBF 112 T4 (A3:4) F400 IE2 11Kw | 6287.19 |
| CATBOXHBF0132 | VENTILADOR SERIE TRIFÁSICA BOX HBF 112 T4 (A3:4) F400 IE2 15Kw | 6950.57 |
| CATBOXHBF0133 | VENTILADOR SERIE TRIFÁSICA BOX HBF 112 T4 (A3:4) F400 IE2 18,5Kw | 7681.35 |
| CATBOXHBF0134 | VENTILADOR SERIE TRIFÁSICA BOX HBF 112 T4 (A3:4) F400 IE2 22Kw | 8195.68 |
| CATBOXHBF0135 | VENTILADOR SERIE TRIFÁSICA BOX HBF 112 T4 (A3:4) F400 IE2 30Kw | 9618.72 |
| CATBOXHBF0136 | VENTILADOR SERIE TRIFÁSICA BOX HBF 112 T4 (A3:4) F400 IE2 37Kw | 10969.51 |
| CATBOXHBF0137 | VENTILADOR SERIE TRIFÁSICA BOX HBF 125 T4 (A3:8) F400 IE2 11Kw | 6656.14 |
| CATBOXHBF0138 | VENTILADOR SERIE TRIFÁSICA BOX HBF 125 T4 (A3:8) F400 IE2 15Kw | 7319.42 |
| CATBOXHBF0139 | VENTILADOR SERIE TRIFÁSICA BOX HBF 125 T4 (A3:8) F400 IE2 18,5Kw | 8050.2 |
| CATBOXHBF0140 | VENTILADOR SERIE TRIFÁSICA BOX HBF 125 T4 (A3:8) F400 IE2 22Kw | 8564.64 |
| CATBOXHBF0141 | VENTILADOR SERIE TRIFÁSICA BOX HBF 125 T4 (A3:8) F400 IE2 30Kw | 9987.68 |
| CATBOXHBF0142 | VENTILADOR SERIE TRIFÁSICA BOX HBF 125 T4 (A3:8) F400 IE2 37Kw | 11338.46 |
| CATBOXHBF0143 | VENTILADOR SERIE TRIFÁSICA BOX HBF 125 T4 (A3:8) F400 IE2 45Kw | 12006.72 |
| CATBOXHBF0144 | VENTILADOR SERIE TRIFÁSICA BOX HBF 125 T4 (A3:4) F400 IE2 11Kw | 6375.02 |
| CATBOXHBF0145 | VENTILADOR SERIE TRIFÁSICA BOX HBF 125 T4 (A3:4) F400 IE2 15Kw | 7038.41 |
| CATBOXHBF0146 | VENTILADOR SERIE TRIFÁSICA BOX HBF 125 T4 (A3:4) F400 IE2 18,5Kw | 7769.18 |
| CATBOXHBF0147 | VENTILADOR SERIE TRIFÁSICA BOX HBF 125 T4 (A3:4) F400 IE2 22Kw | 8283.51 |
| CATBOXHBF0148 | VENTILADOR SERIE TRIFÁSICA BOX HBF 125 T4 (A3:4) F400 IE2 30Kw | 9706.55 |
| CATBOXHBF0149 | VENTILADOR SERIE TRIFÁSICA BOX HBF 125 T4 (A3:4) F400 IE2 37Kw | 11057.45 |
| CATBOXHBF0150 | VENTILADOR SERIE TRIFÁSICA BOX HBF 125 T4 (A3:4) F400 IE2 45Kw | 11725.59 |
| CATBOXHBF0151 | VENTILADOR SERIE TRIFÁSICA BOX HBF 45 T6 (A5:6) F400 IE3 0,75Kw | 1835.91 |
| CATBOXHBF0152 | VENTILADOR SERIE TRIFÁSICA BOX HBF 50 T6 (A5:6) F400 IE3 0,75Kw | 1871.07 |
| CATBOXHBF0153 | VENTILADOR SERIE TRIFÁSICA BOX HBF 56 T6 (A5:6) F400 IE3 0,75Kw | 2013.52 |
| CATBOXHBF0154 | VENTILADOR SERIE TRIFÁSICA BOX HBF 63 T6 (A5:6) F400 IE3 0,75Kw | 2045.76 |
| CATBOXHBF0155 | VENTILADOR SERIE TRIFÁSICA BOX HBF 71 T6 (A5:6) F400 IE3 0,75Kw | 2241.86 |
| CATBOXHBF0156 | VENTILADOR SERIE TRIFÁSICA BOX HBF 80 T6 (A5:6) F400 IE3 0,75Kw | 2286.97 |
| CATBOXHBF0157 | VENTILADOR SERIE TRIFÁSICA BOX HBF 80 T6 (A5:6) F400 IE3 1,1Kw | 2351.22 |
| CATBOXHBF0158 | VENTILADOR SERIE TRIFÁSICA BOX HBF 80 T6 (A5:6) F400 IE3 1,5Kw | 2645.76 |
| CATBOXHBF0159 | VENTILADOR SERIE TRIFÁSICA BOX HBF 80 T6 (A5:6) F400 IE3 2,2Kw | 2723.42 |
| CATBOXHBF0160 | VENTILADOR SERIE TRIFÁSICA BOX HBF 90 T6 (A3:8) F400 IE3 1,5Kw | 4088.92 |
| CATBOXHBF0161 | VENTILADOR SERIE TRIFÁSICA BOX HBF 90 T6 (A3:8) F400 IE3 2,2Kw | 4166.69 |
| CATBOXHBF0162 | VENTILADOR SERIE TRIFÁSICA BOX HBF 90 T6 (A3:8) F400 IE3 3Kw | 4616.23 |
| CATBOXHBF0163 | VENTILADOR SERIE TRIFÁSICA BOX HBF 90 T6 (A3:8) F400 IE3 4Kw | 4447.06 |
| CATBOXHBF0164 | VENTILADOR SERIE TRIFÁSICA BOX HBF 90 T6 (A3:8) F400 IE3 5,5Kw | 5142.68 |
| CATBOXHBF0165 | VENTILADOR SERIE TRIFÁSICA BOX HBF 90 T6 (A3:4) F400 IE3 1,5Kw | 3807.9 |
| CATBOXHBF0166 | VENTILADOR SERIE TRIFÁSICA BOX HBF 90 T6 (A3:4) F400 IE3 2,2Kw | 3885.67 |
| CATBOXHBF0167 | VENTILADOR SERIE TRIFÁSICA BOX HBF 90 T6 (A3:4) F400 IE3 3Kw | 4335.1 |
| CATBOXHBF0168 | VENTILADOR SERIE TRIFÁSICA BOX HBF 90 T6 (A3:4) F400 IE3 4Kw | 4165.93 |
| CATBOXHBF0169 | VENTILADOR SERIE TRIFÁSICA BOX HBF 90 T6 (A3:4) F400 IE3 5,5Kw | 4861.66 |
| CATBOXHBF0170 | VENTILADOR SERIE TRIFÁSICA BOX HBF 100 T6 (A3:8) F400 IE3 1,5Kw | 4198.27 |
| CATBOXHBF0171 | VENTILADOR SERIE TRIFÁSICA BOX HBF 100 T6 (A3:8) F400 IE3 2,2Kw | 4276.04 |
| CATBOXHBF0172 | VENTILADOR SERIE TRIFÁSICA BOX HBF 100 T6 (A3:8) F400 IE3 3Kw | 4725.59 |
| CATBOXHBF0173 | VENTILADOR SERIE TRIFÁSICA BOX HBF 100 T6 (A3:8) F400 IE3 4Kw | 4556.3 |
| CATBOXHBF0174 | VENTILADOR SERIE TRIFÁSICA BOX HBF 100 T6 (A3:8) F400 IE3 5,5Kw | 5252.03 |
| CATBOXHBF0175 | VENTILADOR SERIE TRIFÁSICA BOX HBF 100 T6 (A3:8) F400 IE3 7,5Kw | 6526.78 |
| CATBOXHBF0176 | VENTILADOR SERIE TRIFÁSICA BOX HBF 100 T6 (A3:4) F400 IE3 1,5Kw | 3917.15 |
| CATBOXHBF0177 | VENTILADOR SERIE TRIFÁSICA BOX HBF 100 T6 (A3:4) F400 IE3 2,2Kw | 3994.92 |
| CATBOXHBF0178 | VENTILADOR SERIE TRIFÁSICA BOX HBF 100 T6 (A3:4) F400 IE3 3Kw | 4444.46 |
| CATBOXHBF0179 | VENTILADOR SERIE TRIFÁSICA BOX HBF 100 T6 (A3:4) F400 IE3 4Kw | 4275.29 |
| CATBOXHBF0180 | VENTILADOR SERIE TRIFÁSICA BOX HBF 100 T6 (A3:4) F400 IE3 5,5Kw | 4970.91 |
| CATBOXHBF0181 | VENTILADOR SERIE TRIFÁSICA BOX HBF 100 T6 (A3:4) F400 IE3 7,5Kw | 6245.65 |
| CATBOXHBF0182 | VENTILADOR SERIE TRIFÁSICA BOX HBF 112 T6 (A3:8) F400 IE3 2,2Kw | 5039.38 |
| CATBOXHBF0183 | VENTILADOR SERIE TRIFÁSICA BOX HBF 112 T6 (A3:8) F400 IE3 3Kw | 5488.92 |
| CATBOXHBF0184 | VENTILADOR SERIE TRIFÁSICA BOX HBF 112 T6 (A3:8) F400 IE3 4Kw | 5319.74 |
| CATBOXHBF0185 | VENTILADOR SERIE TRIFÁSICA BOX HBF 112 T6 (A3:8) F400 IE3 5,5Kw | 6015.36 |
| CATBOXHBF0186 | VENTILADOR SERIE TRIFÁSICA BOX HBF 112 T6 (A3:8) F400 IE3 7,5Kw | 7290.11 |
| CATBOXHBF0187 | VENTILADOR SERIE TRIFÁSICA BOX HBF 112 T6 (A3:8) F400 IE3 11Kw | 7964.53 |
| CATBOXHBF0188 | VENTILADOR SERIE TRIFÁSICA BOX HBF 112 T6 (A3:4) F400 IE3 2,2Kw | 4758.36 |
| CATBOXHBF0189 | VENTILADOR SERIE TRIFÁSICA BOX HBF 112 T6 (A3:4) F400 IE3 3Kw | 5207.79 |
| CATBOXHBF0190 | VENTILADOR SERIE TRIFÁSICA BOX HBF 112 T6 (A3:4) F400 IE3 4Kw | 5038.62 |
| CATBOXHBF0191 | VENTILADOR SERIE TRIFÁSICA BOX HBF 112 T6 (A3:4) F400 IE3 5,5Kw | 5734.35 |
| CATBOXHBF0192 | VENTILADOR SERIE TRIFÁSICA BOX HBF 112 T6 (A3:4) F400 IE3 7,5Kw | 7009.09 |
| CATBOXHBF0193 | VENTILADOR SERIE TRIFÁSICA BOX HBF 112 T6 (A3:4) F400 IE3 11Kw | 7683.51 |
| CATBOXHBF0194 | VENTILADOR SERIE TRIFÁSICA BOX HBF 125 T6 (A3:8) F400 IE3 3Kw | 5576.75 |
| CATBOXHBF0195 | VENTILADOR SERIE TRIFÁSICA BOX HBF 125 T6 (A3:8) F400 IE3 4Kw | 5407.58 |
| CATBOXHBF0196 | VENTILADOR SERIE TRIFÁSICA BOX HBF 125 T6 (A3:8) F400 IE3 5,5Kw | 6103.2 |
| CATBOXHBF0197 | VENTILADOR SERIE TRIFÁSICA BOX HBF 125 T6 (A3:8) F400 IE3 7,5Kw | 7377.94 |
| CATBOXHBF0198 | VENTILADOR SERIE TRIFÁSICA BOX HBF 125 T6 (A3:8) F400 IE3 11Kw | 8052.36 |
| CATBOXHBF0199 | VENTILADOR SERIE TRIFÁSICA BOX HBF 125 T6 (A3:8) F400 IE3 15Kw | 8917.69 |
| CATBOXHBF0200 | VENTILADOR SERIE TRIFÁSICA BOX HBF 125 T6 (A3:4) F400 IE3 3Kw | 5295.73 |
| CATBOXHBF0201 | VENTILADOR SERIE TRIFÁSICA BOX HBF 125 T6 (A3:4) F400 IE3 4Kw | 5126.56 |
| CATBOXHBF0202 | VENTILADOR SERIE TRIFÁSICA BOX HBF 125 T6 (A3:4) F400 IE3 5,5Kw | 5822.18 |
| CATBOXHBF0203 | VENTILADOR SERIE TRIFÁSICA BOX HBF 125 T6 (A3:4) F400 IE3 7,5Kw | 7096.92 |
| CATBOXHBF0204 | VENTILADOR SERIE TRIFÁSICA BOX HBF 125 T6 (A3:4) F400 IE3 11Kw | 7771.34 |
| CATBOXHBF0205 | VENTILADOR SERIE TRIFÁSICA BOX HBF 125 T6 (A3:4) F400 IE3 15Kw | 8636.68 |
| CATBOXHBF0206 | VENTILADOR SERIE TRIFÁSICA BOX HBF 45 T6 (A5:6) F400 IE2 0,75Kw | 1774.47 |
| CATBOXHBF0207 | VENTILADOR SERIE TRIFÁSICA BOX HBF 50 T6 (A5:6) F400 IE2 0,75Kw | 1809.52 |
| CATBOXHBF0208 | VENTILADOR SERIE TRIFÁSICA BOX HBF 56 T6 (A5:6) F400 IE2 0,75Kw | 1951.98 |
| CATBOXHBF0209 | VENTILADOR SERIE TRIFÁSICA BOX HBF 63 T6 (A5:6) F400 IE2 0,75Kw | 1984.21 |
| CATBOXHBF0210 | VENTILADOR SERIE TRIFÁSICA BOX HBF 71 T6 (A5:6) F400 IE2 0,75Kw | 2180.32 |
| CATBOXHBF0211 | VENTILADOR SERIE TRIFÁSICA BOX HBF 80 T6 (A5:6) F400 IE2 0,75Kw | 2225.42 |
| CATBOXHBF0212 | VENTILADOR SERIE TRIFÁSICA BOX HBF 80 T6 (A5:6) F400 IE2 1,1Kw | 2285.99 |
| CATBOXHBF0213 | VENTILADOR SERIE TRIFÁSICA BOX HBF 80 T6 (A5:6) F400 IE2 1,5Kw | 2493.24 |
| CATBOXHBF0214 | VENTILADOR SERIE TRIFÁSICA BOX HBF 80 T6 (A5:6) F400 IE2 2,2Kw | 2637.21 |
| CATBOXHBF0215 | VENTILADOR SERIE TRIFÁSICA BOX HBF 90 T6 (A3:8) F400 IE2 1,5Kw | 3936.4 |
| CATBOXHBF0216 | VENTILADOR SERIE TRIFÁSICA BOX HBF 90 T6 (A3:8) F400 IE2 2,2Kw | 4080.48 |
| CATBOXHBF0217 | VENTILADOR SERIE TRIFÁSICA BOX HBF 90 T6 (A3:8) F400 IE2 3Kw | 4439.05 |
| CATBOXHBF0218 | VENTILADOR SERIE TRIFÁSICA BOX HBF 90 T6 (A3:8) F400 IE2 4Kw | 4688.16 |
| CATBOXHBF0219 | VENTILADOR SERIE TRIFÁSICA BOX HBF 90 T6 (A3:8) F400 IE2 5,5Kw | 4845.43 |
| CATBOXHBF0220 | VENTILADOR SERIE TRIFÁSICA BOX HBF 90 T6 (A3:4) F400 IE2 1,5Kw | 3655.38 |
| CATBOXHBF0221 | VENTILADOR SERIE TRIFÁSICA BOX HBF 90 T6 (A3:4) F400 IE2 2,2Kw | 3799.35 |
| CATBOXHBF0222 | VENTILADOR SERIE TRIFÁSICA BOX HBF 90 T6 (A3:4) F400 IE2 3Kw | 4158.03 |
| CATBOXHBF0223 | VENTILADOR SERIE TRIFÁSICA BOX HBF 90 T6 (A3:4) F400 IE2 4Kw | 4407.14 |
| CATBOXHBF0224 | VENTILADOR SERIE TRIFÁSICA BOX HBF 90 T6 (A3:4) F400 IE2 5,5Kw | 4564.42 |
| CATBOXHBF0225 | VENTILADOR SERIE TRIFÁSICA BOX HBF 100 T6 (A3:8) F400 IE2 1,5Kw | 4045.76 |
| CATBOXHBF0226 | VENTILADOR SERIE TRIFÁSICA BOX HBF 100 T6 (A3:8) F400 IE2 2,2Kw | 4189.73 |
| CATBOXHBF0227 | VENTILADOR SERIE TRIFÁSICA BOX HBF 100 T6 (A3:8) F400 IE2 3Kw | 4548.41 |
| CATBOXHBF0228 | VENTILADOR SERIE TRIFÁSICA BOX HBF 100 T6 (A3:8) F400 IE2 4Kw | 4797.52 |
| CATBOXHBF0229 | VENTILADOR SERIE TRIFÁSICA BOX HBF 100 T6 (A3:8) F400 IE2 5,5Kw | 4954.79 |
| CATBOXHBF0230 | VENTILADOR SERIE TRIFÁSICA BOX HBF 100 T6 (A3:8) F400 IE2 7,5Kw | 6073.67 |
| CATBOXHBF0231 | VENTILADOR SERIE TRIFÁSICA BOX HBF 100 T6 (A3:4) F400 IE2 1,5Kw | 3764.74 |
| CATBOXHBF0232 | VENTILADOR SERIE TRIFÁSICA BOX HBF 100 T6 (A3:4) F400 IE2 2,2Kw | 3908.71 |
| CATBOXHBF0233 | VENTILADOR SERIE TRIFÁSICA BOX HBF 100 T6 (A3:4) F400 IE2 3Kw | 4267.28 |
| CATBOXHBF0234 | VENTILADOR SERIE TRIFÁSICA BOX HBF 100 T6 (A3:4) F400 IE2 4Kw | 4516.39 |
| CATBOXHBF0235 | VENTILADOR SERIE TRIFÁSICA BOX HBF 100 T6 (A3:4) F400 IE2 5,5Kw | 4673.77 |
| CATBOXHBF0236 | VENTILADOR SERIE TRIFÁSICA BOX HBF 100 T6 (A3:4) F400 IE2 7,5Kw | 5792.54 |
| CATBOXHBF0237 | VENTILADOR SERIE TRIFÁSICA BOX HBF 112 T6 (A3:8) F400 IE2 2,2Kw | 4953.17 |
| CATBOXHBF0238 | VENTILADOR SERIE TRIFÁSICA BOX HBF 112 T6 (A3:8) F400 IE2 3Kw | 5311.74 |
| CATBOXHBF0239 | VENTILADOR SERIE TRIFÁSICA BOX HBF 112 T6 (A3:8) F400 IE2 4Kw | 5560.85 |
| CATBOXHBF0240 | VENTILADOR SERIE TRIFÁSICA BOX HBF 112 T6 (A3:8) F400 IE2 5,5Kw | 5718.12 |
| CATBOXHBF0241 | VENTILADOR SERIE TRIFÁSICA BOX HBF 112 T6 (A3:8) F400 IE2 7,5Kw | 6837 |
| CATBOXHBF0242 | VENTILADOR SERIE TRIFÁSICA BOX HBF 112 T6 (A3:8) F400 IE2 11Kw | 7553.71 |
| CATBOXHBF0243 | VENTILADOR SERIE TRIFÁSICA BOX HBF 112 T6 (A3:4) F400 IE2 2,2Kw | 4672.04 |
| CATBOXHBF0244 | VENTILADOR SERIE TRIFÁSICA BOX HBF 112 T6 (A3:4) F400 IE2 3Kw | 5030.62 |
| CATBOXHBF0245 | VENTILADOR SERIE TRIFÁSICA BOX HBF 112 T6 (A3:4) F400 IE2 4Kw | 5279.83 |
| CATBOXHBF0246 | VENTILADOR SERIE TRIFÁSICA BOX HBF 112 T6 (A3:4) F400 IE2 5,5Kw | 5437.11 |
| CATBOXHBF0247 | VENTILADOR SERIE TRIFÁSICA BOX HBF 112 T6 (A3:4) F400 IE2 7,5Kw | 6555.87 |
| CATBOXHBF0248 | VENTILADOR SERIE TRIFÁSICA BOX HBF 112 T6 (A3:4) F400 IE2 11Kw | 7272.69 |
| CATBOXHBF0249 | VENTILADOR SERIE TRIFÁSICA BOX HBF 125 T6 (A3:8) F400 IE2 3Kw | 5399.57 |
| CATBOXHBF0250 | VENTILADOR SERIE TRIFÁSICA BOX HBF 125 T6 (A3:8) F400 IE2 4Kw | 5648.68 |
| CATBOXHBF0251 | VENTILADOR SERIE TRIFÁSICA BOX HBF 125 T6 (A3:8) F400 IE2 5,5Kw | 5806.06 |
| CATBOXHBF0252 | VENTILADOR SERIE TRIFÁSICA BOX HBF 125 T6 (A3:8) F400 IE2 7,5Kw | 6924.83 |
| CATBOXHBF0253 | VENTILADOR SERIE TRIFÁSICA BOX HBF 125 T6 (A3:8) F400 IE2 11Kw | 7641.54 |
| CATBOXHBF0254 | VENTILADOR SERIE TRIFÁSICA BOX HBF 125 T6 (A3:8) F400 IE2 15Kw | 8406.39 |
| CATBOXHBF0255 | VENTILADOR SERIE TRIFÁSICA BOX HBF 125 T6 (A3:4) F400 IE2 3Kw | 5118.55 |
| CATBOXHBF0256 | VENTILADOR SERIE TRIFÁSICA BOX HBF 125 T6 (A3:4) F400 IE2 4Kw | 5367.66 |
| CATBOXHBF0257 | VENTILADOR SERIE TRIFÁSICA BOX HBF 125 T6 (A3:4) F400 IE2 5,5Kw | 5524.94 |
| CATBOXHBF0258 | VENTILADOR SERIE TRIFÁSICA BOX HBF 125 T6 (A3:4) F400 IE2 7,5Kw | 6643.81 |
| CATBOXHBF0259 | VENTILADOR SERIE TRIFÁSICA BOX HBF 125 T6 (A3:4) F400 IE2 11Kw | 7360.53 |
| CATBOXHBF0260 | VENTILADOR SERIE TRIFÁSICA BOX HBF 125 T6 (A3:4) F400 IE2 15Kw | 8125.37 |
| CATBOXHBF0261 | VENTILADOR SERIE TRIFÁSICA BOX HBF 45 T4 (A2:9) F300 IE3 0,55Kw | 1238.18 |
| CATBOXHBF0262 | VENTILADOR SERIE TRIFÁSICA BOX HBF 45 T4 (A2:9) F300 IE3 0,75Kw | 1241.32 |
| CATBOXHBF0263 | VENTILADOR SERIE TRIFÁSICA BOX HBF 45 T4 (A2:6) F300 IE3 0,55Kw | 1167.88 |
| CATBOXHBF0264 | VENTILADOR SERIE TRIFÁSICA BOX HBF 45 T4 (A2:6) F300 IE3 0,75Kw | 1171.01 |
| CATBOXHBF0265 | VENTILADOR SERIE TRIFÁSICA BOX HBF 50 T4 (A2:9) F300 IE3 0,55Kw | 1273.23 |
| CATBOXHBF0266 | VENTILADOR SERIE TRIFÁSICA BOX HBF 50 T4 (A2:9) F300 IE3 0,75Kw | 1276.37 |
| CATBOXHBF0267 | VENTILADOR SERIE TRIFÁSICA BOX HBF 50 T4 (A2:9) F300 IE3 1,1Kw | 1288.91 |
| CATBOXHBF0268 | VENTILADOR SERIE TRIFÁSICA BOX HBF 50 T4 (A2:6) F300 IE3 0,55Kw | 1203.03 |
| CATBOXHBF0269 | VENTILADOR SERIE TRIFÁSICA BOX HBF 50 T4 (A2:6) F300 IE3 0,75Kw | 1206.17 |
| CATBOXHBF0270 | VENTILADOR SERIE TRIFÁSICA BOX HBF 50 T4 (A2:6) F300 IE3 1,1Kw | 1218.71 |
| CATBOXHBF0271 | VENTILADOR SERIE TRIFÁSICA BOX HBF 56 T4 (A2:9) F300 IE3 0,55Kw | 1415.69 |
| CATBOXHBF0272 | VENTILADOR SERIE TRIFÁSICA BOX HBF 56 T4 (A2:9) F300 IE3 0,75Kw | 1418.82 |
| CATBOXHBF0273 | VENTILADOR SERIE TRIFÁSICA BOX HBF 56 T4 (A2:9) F300 IE3 1,1Kw | 1431.37 |
| CATBOXHBF0274 | VENTILADOR SERIE TRIFÁSICA BOX HBF 56 T4 (A2:9) F300 IE3 1,5Kw | 1463.71 |
| CATBOXHBF0275 | VENTILADOR SERIE TRIFÁSICA BOX HBF 56 T4 (A2:9) F300 IE3 2,2Kw | 1715.2 |
| CATBOXHBF0276 | VENTILADOR SERIE TRIFÁSICA BOX HBF 56 T4 (A2:6) F300 IE3 0,55Kw | 1345.49 |
| CATBOXHBF0277 | VENTILADOR SERIE TRIFÁSICA BOX HBF 56 T4 (A2:6) F300 IE3 0,75Kw | 1348.62 |
| CATBOXHBF0278 | VENTILADOR SERIE TRIFÁSICA BOX HBF 56 T4 (A2:6) F300 IE3 1,1Kw | 1361.17 |
| CATBOXHBF0279 | VENTILADOR SERIE TRIFÁSICA BOX HBF 56 T4 (A2:6) F300 IE3 1,5Kw | 1393.4 |
| CATBOXHBF0280 | VENTILADOR SERIE TRIFÁSICA BOX HBF 56 T4 (A2:6) F300 IE3 2,2Kw | 1644.89 |
| CATBOXHBF0281 | VENTILADOR SERIE TRIFÁSICA BOX HBF 63 T4 (A2:9) F300 IE3 0,55Kw | 1447.92 |
| CATBOXHBF0282 | VENTILADOR SERIE TRIFÁSICA BOX HBF 63 T4 (A2:9) F300 IE3 0,75Kw | 1451.06 |
| CATBOXHBF0283 | VENTILADOR SERIE TRIFÁSICA BOX HBF 63 T4 (A2:9) F300 IE3 1,1Kw | 1463.6 |
| CATBOXHBF0284 | VENTILADOR SERIE TRIFÁSICA BOX HBF 63 T4 (A2:9) F300 IE3 1,5Kw | 1495.95 |
| CATBOXHBF0285 | VENTILADOR SERIE TRIFÁSICA BOX HBF 63 T4 (A2:9) F300 IE3 2,2Kw | 1747.43 |
| CATBOXHBF0286 | VENTILADOR SERIE TRIFÁSICA BOX HBF 63 T4 (A2:9) F300 IE3 3Kw | 1907.74 |
| CATBOXHBF0287 | VENTILADOR SERIE TRIFÁSICA BOX HBF 63 T4 (A2:6) F300 IE3 0,55Kw | 1377.72 |
| CATBOXHBF0288 | VENTILADOR SERIE TRIFÁSICA BOX HBF 63 T4 (A2:6) F300 IE3 0,75Kw | 1380.86 |
| CATBOXHBF0289 | VENTILADOR SERIE TRIFÁSICA BOX HBF 63 T4 (A2:6) F300 IE3 1,1Kw | 1393.4 |
| CATBOXHBF0290 | VENTILADOR SERIE TRIFÁSICA BOX HBF 63 T4 (A2:6) F300 IE3 1,5Kw | 1425.64 |
| CATBOXHBF0291 | VENTILADOR SERIE TRIFÁSICA BOX HBF 63 T4 (A2:6) F300 IE3 2,2Kw | 1677.12 |
| CATBOXHBF0292 | VENTILADOR SERIE TRIFÁSICA BOX HBF 63 T4 (A2:6) F300 IE3 3Kw | 1837.43 |
| CATBOXHBF0293 | VENTILADOR SERIE TRIFÁSICA BOX HBF 71 T4 (A2:9) F300 IE3 0,75Kw | 1647.16 |
| CATBOXHBF0294 | VENTILADOR SERIE TRIFÁSICA BOX HBF 71 T4 (A2:9) F300 IE3 1,1Kw | 1659.71 |
| CATBOXHBF0295 | VENTILADOR SERIE TRIFÁSICA BOX HBF 71 T4 (A2:9) F300 IE3 1,5Kw | 1692.05 |
| CATBOXHBF0296 | VENTILADOR SERIE TRIFÁSICA BOX HBF 71 T4 (A2:9) F300 IE3 2,2Kw | 1943.43 |
| CATBOXHBF0297 | VENTILADOR SERIE TRIFÁSICA BOX HBF 71 T4 (A2:9) F300 IE3 3Kw | 2103.84 |
| CATBOXHBF0298 | VENTILADOR SERIE TRIFÁSICA BOX HBF 71 T4 (A2:9) F300 IE3 4Kw | 2276.37 |
| CATBOXHBF0299 | VENTILADOR SERIE TRIFÁSICA BOX HBF 71 T4 (A2:6) F300 IE3 0,75Kw | 1576.96 |
| CATBOXHBF0300 | VENTILADOR SERIE TRIFÁSICA BOX HBF 71 T4 (A2:6) F300 IE3 1,1Kw | 1589.4 |
| CATBOXHBF0301 | VENTILADOR SERIE TRIFÁSICA BOX HBF 71 T4 (A2:6) F300 IE3 1,5Kw | 1621.74 |
| CATBOXHBF0302 | VENTILADOR SERIE TRIFÁSICA BOX HBF 71 T4 (A2:6) F300 IE3 2,2Kw | 1873.23 |
| CATBOXHBF0303 | VENTILADOR SERIE TRIFÁSICA BOX HBF 71 T4 (A2:6) F300 IE3 3Kw | 2033.53 |
| CATBOXHBF0304 | VENTILADOR SERIE TRIFÁSICA BOX HBF 71 T4 (A2:6) F300 IE3 4Kw | 2206.17 |
| CATBOXHBF0305 | VENTILADOR SERIE TRIFÁSICA BOX HBF 80 T4 (A2:9) F300 IE3 1,1Kw | 1704.81 |
| CATBOXHBF0306 | VENTILADOR SERIE TRIFÁSICA BOX HBF 80 T4 (A2:9) F300 IE3 1,5Kw | 1737.05 |
| CATBOXHBF0307 | VENTILADOR SERIE TRIFÁSICA BOX HBF 80 T4 (A2:9) F300 IE3 2,2Kw | 1988.54 |
| CATBOXHBF0308 | VENTILADOR SERIE TRIFÁSICA BOX HBF 80 T4 (A2:9) F300 IE3 3Kw | 2148.84 |
| CATBOXHBF0309 | VENTILADOR SERIE TRIFÁSICA BOX HBF 80 T4 (A2:9) F300 IE3 4Kw | 2321.47 |
| CATBOXHBF0310 | VENTILADOR SERIE TRIFÁSICA BOX HBF 80 T4 (A2:9) F300 IE3 5,5Kw | 2610.06 |
| CATBOXHBF0311 | VENTILADOR SERIE TRIFÁSICA BOX HBF 80 T4 (A2:9) F300 IE3 7,5Kw | 2894.11 |
| CATBOXHBF0312 | VENTILADOR SERIE TRIFÁSICA BOX HBF 80 T4 (A2:6) F300 IE3 1,1Kw | 1634.51 |
| CATBOXHBF0313 | VENTILADOR SERIE TRIFÁSICA BOX HBF 80 T4 (A2:6) F300 IE3 1,5Kw | 1666.85 |
| CATBOXHBF0314 | VENTILADOR SERIE TRIFÁSICA BOX HBF 80 T4 (A2:6) F300 IE3 2,2Kw | 1918.34 |
| CATBOXHBF0315 | VENTILADOR SERIE TRIFÁSICA BOX HBF 80 T4 (A2:6) F300 IE3 3Kw | 2078.64 |
| CATBOXHBF0316 | VENTILADOR SERIE TRIFÁSICA BOX HBF 80 T4 (A2:6) F300 IE3 4Kw | 2251.27 |
| CATBOXHBF0317 | VENTILADOR SERIE TRIFÁSICA BOX HBF 80 T4 (A2:6) F300 IE3 5,5Kw | 2539.75 |
| CATBOXHBF0318 | VENTILADOR SERIE TRIFÁSICA BOX HBF 80 T4 (A2:6) F300 IE3 7,5Kw | 2823.91 |
| CATBOXHBF0319 | VENTILADOR SERIE TRIFÁSICA BOX HBF 90 T4 (A6:6) F300 IE3 3Kw | 3201.95 |
| CATBOXHBF0320 | VENTILADOR SERIE TRIFÁSICA BOX HBF 90 T4 (A6:6) F300 IE3 4Kw | 3374.58 |
| CATBOXHBF0321 | VENTILADOR SERIE TRIFÁSICA BOX HBF 90 T4 (A6:6) F300 IE3 5,5Kw | 3663.17 |
| CATBOXHBF0322 | VENTILADOR SERIE TRIFÁSICA BOX HBF 90 T4 (A6:6) F300 IE3 7,5Kw | 3947.22 |
| CATBOXHBF0323 | VENTILADOR SERIE TRIFÁSICA BOX HBF 90 T4 (A6:6) F300 IE3 9,2Kw | 4274.96 |
| CATBOXHBF0324 | VENTILADOR SERIE TRIFÁSICA BOX HBF 90 T4 (A6:6) F300 IE3 15Kw | 5506.55 |
| CATBOXHBF0325 | VENTILADOR SERIE TRIFÁSICA BOX HBF 90 T4 (A6:3) F300 IE3 3Kw | 2968.96 |
| CATBOXHBF0326 | VENTILADOR SERIE TRIFÁSICA BOX HBF 90 T4 (A6:3) F300 IE3 4Kw | 3141.59 |
| CATBOXHBF0327 | VENTILADOR SERIE TRIFÁSICA BOX HBF 90 T4 (A6:3) F300 IE3 5,5Kw | 3430.18 |
| CATBOXHBF0328 | VENTILADOR SERIE TRIFÁSICA BOX HBF 90 T4 (A6:3) F300 IE3 7,5Kw | 3714.23 |
| CATBOXHBF0329 | VENTILADOR SERIE TRIFÁSICA BOX HBF 90 T4 (A6:3) F300 IE3 9,2Kw | 4041.97 |
| CATBOXHBF0330 | VENTILADOR SERIE TRIFÁSICA BOX HBF 90 T4 (A6:3) F300 IE3 15Kw | 5273.56 |
| CATBOXHBF0331 | VENTILADOR SERIE TRIFÁSICA BOX HBF 100 T4 (A6:6) F300 IE3 5,5Kw | 3772.42 |
| CATBOXHBF0332 | VENTILADOR SERIE TRIFÁSICA BOX HBF 100 T4 (A6:6) F300 IE3 7,5Kw | 4056.57 |
| CATBOXHBF0333 | VENTILADOR SERIE TRIFÁSICA BOX HBF 100 T4 (A6:6) F300 IE3 9,2Kw | 4384.32 |
| CATBOXHBF0334 | VENTILADOR SERIE TRIFÁSICA BOX HBF 100 T4 (A6:6) F300 IE3 15Kw | 5615.91 |
| CATBOXHBF0335 | VENTILADOR SERIE TRIFÁSICA BOX HBF 100 T4 (A6:6) F300 IE3 18,5Kw | 6192.76 |
| CATBOXHBF0336 | VENTILADOR SERIE TRIFÁSICA BOX HBF 100 T4 (A6:6) F300 IE3 22Kw | 6716.72 |
| CATBOXHBF0337 | VENTILADOR SERIE TRIFÁSICA BOX HBF 100 T4 (A6:3) F300 IE3 5,5Kw | 3539.43 |
| CATBOXHBF0338 | VENTILADOR SERIE TRIFÁSICA BOX HBF 100 T4 (A6:3) F300 IE3 7,5Kw | 3823.58 |
| CATBOXHBF0339 | VENTILADOR SERIE TRIFÁSICA BOX HBF 100 T4 (A6:3) F300 IE3 9,2Kw | 4151.33 |
| CATBOXHBF0340 | VENTILADOR SERIE TRIFÁSICA BOX HBF 100 T4 (A6:3) F300 IE3 15Kw | 5382.91 |
| CATBOXHBF0341 | VENTILADOR SERIE TRIFÁSICA BOX HBF 100 T4 (A6:3) F300 IE3 18,5Kw | 5959.77 |
| CATBOXHBF0342 | VENTILADOR SERIE TRIFÁSICA BOX HBF 100 T4 (A6:3) F300 IE3 22Kw | 6483.73 |
| CATBOXHBF0343 | VENTILADOR SERIE TRIFÁSICA BOX HBF 112 T4 (A6:6) F300 IE3 5,5Kw | 4535.86 |
| CATBOXHBF0344 | VENTILADOR SERIE TRIFÁSICA BOX HBF 112 T4 (A6:6) F300 IE3 7,5Kw | 4819.91 |
| CATBOXHBF0345 | VENTILADOR SERIE TRIFÁSICA BOX HBF 112 T4 (A6:6) F300 IE3 9,2Kw | 5147.65 |
| CATBOXHBF0346 | VENTILADOR SERIE TRIFÁSICA BOX HBF 112 T4 (A6:6) F300 IE3 15Kw | 6379.24 |
| CATBOXHBF0347 | VENTILADOR SERIE TRIFÁSICA BOX HBF 112 T4 (A6:6) F300 IE3 18,5Kw | 6956.09 |
| CATBOXHBF0348 | VENTILADOR SERIE TRIFÁSICA BOX HBF 112 T4 (A6:6) F300 IE3 22Kw | 7480.05 |
| CATBOXHBF0349 | VENTILADOR SERIE TRIFÁSICA BOX HBF 112 T4 (A6:6) F300 IE3 30Kw | 8778.16 |
| CATBOXHBF0350 | VENTILADOR SERIE TRIFÁSICA BOX HBF 112 T4 (A6:6) F300 IE3 37Kw | 9686.76 |
| CATBOXHBF0351 | VENTILADOR SERIE TRIFÁSICA BOX HBF 112 T4 (A6:3) F300 IE3 5,5Kw | 4302.87 |
| CATBOXHBF0352 | VENTILADOR SERIE TRIFÁSICA BOX HBF 112 T4 (A6:3) F300 IE3 7,5Kw | 4586.92 |
| CATBOXHBF0353 | VENTILADOR SERIE TRIFÁSICA BOX HBF 112 T4 (A6:3) F300 IE3 9,2Kw | 4914.66 |
| CATBOXHBF0354 | VENTILADOR SERIE TRIFÁSICA BOX HBF 112 T4 (A6:3) F300 IE3 15Kw | 6146.25 |
| CATBOXHBF0355 | VENTILADOR SERIE TRIFÁSICA BOX HBF 112 T4 (A6:3) F300 IE3 18,5Kw | 6723.1 |
| CATBOXHBF0356 | VENTILADOR SERIE TRIFÁSICA BOX HBF 112 T4 (A6:3) F300 IE3 22Kw | 7247.06 |
| CATBOXHBF0357 | VENTILADOR SERIE TRIFÁSICA BOX HBF 112 T4 (A6:3) F300 IE3 30Kw | 8545.17 |
| CATBOXHBF0358 | VENTILADOR SERIE TRIFÁSICA BOX HBF 112 T4 (A6:3) F300 IE3 37Kw | 9453.77 |
| CATBOXHBF0359 | VENTILADOR SERIE TRIFÁSICA BOX HBF 125 T4 (A6:6) F300 IE3 7,5Kw | 4907.74 |
| CATBOXHBF0360 | VENTILADOR SERIE TRIFÁSICA BOX HBF 125 T4 (A6:6) F300 IE3 9,2Kw | 5235.48 |
| CATBOXHBF0361 | VENTILADOR SERIE TRIFÁSICA BOX HBF 125 T4 (A6:6) F300 IE3 15Kw | 6467.07 |
| CATBOXHBF0362 | VENTILADOR SERIE TRIFÁSICA BOX HBF 125 T4 (A6:6) F300 IE3 18,5Kw | 7043.92 |
| CATBOXHBF0363 | VENTILADOR SERIE TRIFÁSICA BOX HBF 125 T4 (A6:6) F300 IE3 22Kw | 7567.88 |
| CATBOXHBF0364 | VENTILADOR SERIE TRIFÁSICA BOX HBF 125 T4 (A6:6) F300 IE3 30Kw | 8865.99 |
| CATBOXHBF0365 | VENTILADOR SERIE TRIFÁSICA BOX HBF 125 T4 (A6:6) F300 IE3 37Kw | 9774.59 |
| CATBOXHBF0366 | VENTILADOR SERIE TRIFÁSICA BOX HBF 125 T4 (A6:6) F300 IE3 45Kw | 10928.4 |
| CATBOXHBF0367 | VENTILADOR SERIE TRIFÁSICA BOX HBF 125 T4 (A6:3) F300 IE3 7,5Kw | 4674.86 |
| CATBOXHBF0368 | VENTILADOR SERIE TRIFÁSICA BOX HBF 125 T4 (A6:3) F300 IE3 9,2Kw | 5002.49 |
| CATBOXHBF0369 | VENTILADOR SERIE TRIFÁSICA BOX HBF 125 T4 (A6:3) F300 IE3 15Kw | 6234.08 |
| CATBOXHBF0370 | VENTILADOR SERIE TRIFÁSICA BOX HBF 125 T4 (A6:3) F300 IE3 18,5Kw | 6810.93 |
| CATBOXHBF0371 | VENTILADOR SERIE TRIFÁSICA BOX HBF 125 T4 (A6:3) F300 IE3 22Kw | 7335 |
| CATBOXHBF0372 | VENTILADOR SERIE TRIFÁSICA BOX HBF 125 T4 (A6:3) F300 IE3 30Kw | 8633.11 |
| CATBOXHBF0373 | VENTILADOR SERIE TRIFÁSICA BOX HBF 125 T4 (A6:3) F300 IE3 37Kw | 9541.6 |
| CATBOXHBF0374 | VENTILADOR SERIE TRIFÁSICA BOX HBF 125 T4 (A6:3) F300 IE3 45Kw | 10695.41 |
| CATBOXHBF0375 | VENTILADOR SERIE TRIFÁSICA BOX HBF 45 T4 (A2:9) F300 IE2 0,55Kw | 1185.07 |
| CATBOXHBF0376 | VENTILADOR SERIE TRIFÁSICA BOX HBF 45 T4 (A2:9) F300 IE2 0,75Kw | 1193.19 |
| CATBOXHBF0377 | VENTILADOR SERIE TRIFÁSICA BOX HBF 45 T4 (A2:6) F300 IE2 0,55Kw | 1114.77 |
| CATBOXHBF0378 | VENTILADOR SERIE TRIFÁSICA BOX HBF 45 T4 (A2:6) F300 IE2 0,75Kw | 1122.99 |
| CATBOXHBF0379 | VENTILADOR SERIE TRIFÁSICA BOX HBF 50 T4 (A2:9) F300 IE2 0,55Kw | 1220.23 |
| CATBOXHBF0380 | VENTILADOR SERIE TRIFÁSICA BOX HBF 50 T4 (A2:9) F300 IE2 0,75Kw | 1228.34 |
| CATBOXHBF0381 | VENTILADOR SERIE TRIFÁSICA BOX HBF 50 T4 (A2:9) F300 IE2 1,1Kw | 1260.03 |
| CATBOXHBF0382 | VENTILADOR SERIE TRIFÁSICA BOX HBF 50 T4 (A2:6) F300 IE2 0,55Kw | 1149.92 |
| CATBOXHBF0383 | VENTILADOR SERIE TRIFÁSICA BOX HBF 50 T4 (A2:6) F300 IE2 0,75Kw | 1158.03 |
| CATBOXHBF0384 | VENTILADOR SERIE TRIFÁSICA BOX HBF 50 T4 (A2:6) F300 IE2 1,1Kw | 1189.83 |
| CATBOXHBF0385 | VENTILADOR SERIE TRIFÁSICA BOX HBF 56 T4 (A2:9) F300 IE2 0,55Kw | 1362.68 |
| CATBOXHBF0386 | VENTILADOR SERIE TRIFÁSICA BOX HBF 56 T4 (A2:9) F300 IE2 0,75Kw | 1370.8 |
| CATBOXHBF0387 | VENTILADOR SERIE TRIFÁSICA BOX HBF 56 T4 (A2:9) F300 IE2 1,1Kw | 1402.49 |
| CATBOXHBF0388 | VENTILADOR SERIE TRIFÁSICA BOX HBF 56 T4 (A2:9) F300 IE2 1,5Kw | 1432.88 |
| CATBOXHBF0389 | VENTILADOR SERIE TRIFÁSICA BOX HBF 56 T4 (A2:9) F300 IE2 2,2Kw | 1663.6 |
| CATBOXHBF0390 | VENTILADOR SERIE TRIFÁSICA BOX HBF 56 T4 (A2:6) F300 IE2 0,55Kw | 1292.38 |
| CATBOXHBF0391 | VENTILADOR SERIE TRIFÁSICA BOX HBF 56 T4 (A2:6) F300 IE2 0,75Kw | 1300.49 |
| CATBOXHBF0392 | VENTILADOR SERIE TRIFÁSICA BOX HBF 56 T4 (A2:6) F300 IE2 1,1Kw | 1332.29 |
| CATBOXHBF0393 | VENTILADOR SERIE TRIFÁSICA BOX HBF 56 T4 (A2:6) F300 IE2 1,5Kw | 1362.68 |
| CATBOXHBF0394 | VENTILADOR SERIE TRIFÁSICA BOX HBF 56 T4 (A2:6) F300 IE2 2,2Kw | 1593.3 |
| CATBOXHBF0395 | VENTILADOR SERIE TRIFÁSICA BOX HBF 63 T4 (A2:9) F300 IE2 0,55Kw | 1394.92 |
| CATBOXHBF0396 | VENTILADOR SERIE TRIFÁSICA BOX HBF 63 T4 (A2:9) F300 IE2 0,75Kw | 1403.03 |
| CATBOXHBF0397 | VENTILADOR SERIE TRIFÁSICA BOX HBF 63 T4 (A2:9) F300 IE2 1,1Kw | 1434.72 |
| CATBOXHBF0398 | VENTILADOR SERIE TRIFÁSICA BOX HBF 63 T4 (A2:9) F300 IE2 1,5Kw | 1465.12 |
| CATBOXHBF0399 | VENTILADOR SERIE TRIFÁSICA BOX HBF 63 T4 (A2:9) F300 IE2 2,2Kw | 1695.84 |
| CATBOXHBF0400 | VENTILADOR SERIE TRIFÁSICA BOX HBF 63 T4 (A2:9) F300 IE2 3Kw | 1822.61 |
| CATBOXHBF0401 | VENTILADOR SERIE TRIFÁSICA BOX HBF 63 T4 (A2:6) F300 IE2 0,55Kw | 1324.61 |
| CATBOXHBF0402 | VENTILADOR SERIE TRIFÁSICA BOX HBF 63 T4 (A2:6) F300 IE2 0,75Kw | 1332.72 |
| CATBOXHBF0403 | VENTILADOR SERIE TRIFÁSICA BOX HBF 63 T4 (A2:6) F300 IE2 1,1Kw | 1364.41 |
| CATBOXHBF0404 | VENTILADOR SERIE TRIFÁSICA BOX HBF 63 T4 (A2:6) F300 IE2 1,5Kw | 1394.92 |
| CATBOXHBF0405 | VENTILADOR SERIE TRIFÁSICA BOX HBF 63 T4 (A2:6) F300 IE2 2,2Kw | 1625.53 |
| CATBOXHBF0406 | VENTILADOR SERIE TRIFÁSICA BOX HBF 63 T4 (A2:6) F300 IE2 3Kw | 1752.3 |
| CATBOXHBF0407 | VENTILADOR SERIE TRIFÁSICA BOX HBF 71 T4 (A2:9) F300 IE2 0,75Kw | 1599.14 |
| CATBOXHBF0408 | VENTILADOR SERIE TRIFÁSICA BOX HBF 71 T4 (A2:9) F300 IE2 1,1Kw | 1630.83 |
| CATBOXHBF0409 | VENTILADOR SERIE TRIFÁSICA BOX HBF 71 T4 (A2:9) F300 IE2 1,5Kw | 1661.22 |
| CATBOXHBF0410 | VENTILADOR SERIE TRIFÁSICA BOX HBF 71 T4 (A2:9) F300 IE2 2,2Kw | 1891.94 |
| CATBOXHBF0411 | VENTILADOR SERIE TRIFÁSICA BOX HBF 71 T4 (A2:9) F300 IE2 3Kw | 2018.61 |
| CATBOXHBF0412 | VENTILADOR SERIE TRIFÁSICA BOX HBF 71 T4 (A2:9) F300 IE2 4Kw | 2212.55 |
| CATBOXHBF0413 | VENTILADOR SERIE TRIFÁSICA BOX HBF 71 T4 (A2:6) F300 IE2 0,75Kw | 1528.83 |
| CATBOXHBF0414 | VENTILADOR SERIE TRIFÁSICA BOX HBF 71 T4 (A2:6) F300 IE2 1,1Kw | 1560.52 |
| CATBOXHBF0415 | VENTILADOR SERIE TRIFÁSICA BOX HBF 71 T4 (A2:6) F300 IE2 1,5Kw | 1591.02 |
| CATBOXHBF0416 | VENTILADOR SERIE TRIFÁSICA BOX HBF 71 T4 (A2:6) F300 IE2 2,2Kw | 1821.63 |
| CATBOXHBF0417 | VENTILADOR SERIE TRIFÁSICA BOX HBF 71 T4 (A2:6) F300 IE2 3Kw | 1948.41 |
| CATBOXHBF0418 | VENTILADOR SERIE TRIFÁSICA BOX HBF 71 T4 (A2:6) F300 IE2 4Kw | 2142.35 |
| CATBOXHBF0419 | VENTILADOR SERIE TRIFÁSICA BOX HBF 80 T4 (A2:9) F300 IE2 1,1Kw | 1675.93 |
| CATBOXHBF0420 | VENTILADOR SERIE TRIFÁSICA BOX HBF 80 T4 (A2:9) F300 IE2 1,5Kw | 1706.33 |
| CATBOXHBF0421 | VENTILADOR SERIE TRIFÁSICA BOX HBF 80 T4 (A2:9) F300 IE2 2,2Kw | 1936.94 |
| CATBOXHBF0422 | VENTILADOR SERIE TRIFÁSICA BOX HBF 80 T4 (A2:9) F300 IE2 3Kw | 2063.71 |
| CATBOXHBF0423 | VENTILADOR SERIE TRIFÁSICA BOX HBF 80 T4 (A2:9) F300 IE2 4Kw | 2257.65 |
| CATBOXHBF0424 | VENTILADOR SERIE TRIFÁSICA BOX HBF 80 T4 (A2:9) F300 IE2 5,5Kw | 2478.86 |
| CATBOXHBF0425 | VENTILADOR SERIE TRIFÁSICA BOX HBF 80 T4 (A2:9) F300 IE2 7,5Kw | 2797.95 |
| CATBOXHBF0426 | VENTILADOR SERIE TRIFÁSICA BOX HBF 80 T4 (A2:6) F300 IE2 1,1Kw | 1605.63 |
| CATBOXHBF0427 | VENTILADOR SERIE TRIFÁSICA BOX HBF 80 T4 (A2:6) F300 IE2 1,5Kw | 1636.02 |
| CATBOXHBF0428 | VENTILADOR SERIE TRIFÁSICA BOX HBF 80 T4 (A2:6) F300 IE2 2,2Kw | 1866.74 |
| CATBOXHBF0429 | VENTILADOR SERIE TRIFÁSICA BOX HBF 80 T4 (A2:6) F300 IE2 3Kw | 1993.51 |
| CATBOXHBF0430 | VENTILADOR SERIE TRIFÁSICA BOX HBF 80 T4 (A2:6) F300 IE2 4Kw | 2187.35 |
| CATBOXHBF0431 | VENTILADOR SERIE TRIFÁSICA BOX HBF 80 T4 (A2:6) F300 IE2 5,5Kw | 2408.66 |
| CATBOXHBF0432 | VENTILADOR SERIE TRIFÁSICA BOX HBF 80 T4 (A2:6) F300 IE2 7,5Kw | 2727.64 |
| CATBOXHBF0433 | VENTILADOR SERIE TRIFÁSICA BOX HBF 90 T4 (A6:6) F300 IE2 3Kw | 3116.82 |
| CATBOXHBF0434 | VENTILADOR SERIE TRIFÁSICA BOX HBF 90 T4 (A6:6) F300 IE2 4Kw | 3310.77 |
| CATBOXHBF0435 | VENTILADOR SERIE TRIFÁSICA BOX HBF 90 T4 (A6:6) F300 IE2 5,5Kw | 3531.97 |
| CATBOXHBF0436 | VENTILADOR SERIE TRIFÁSICA BOX HBF 90 T4 (A6:6) F300 IE2 7,5Kw | 3851.06 |
| CATBOXHBF0437 | VENTILADOR SERIE TRIFÁSICA BOX HBF 90 T4 (A6:6) F300 IE2 9,2Kw | 4091.4 |
| CATBOXHBF0438 | VENTILADOR SERIE TRIFÁSICA BOX HBF 90 T4 (A6:6) F300 IE2 15Kw | 5213.31 |
| CATBOXHBF0439 | VENTILADOR SERIE TRIFÁSICA BOX HBF 90 T4 (A6:3) F300 IE2 3Kw | 2883.83 |
| CATBOXHBF0440 | VENTILADOR SERIE TRIFÁSICA BOX HBF 90 T4 (A6:3) F300 IE2 4Kw | 3077.77 |
| CATBOXHBF0441 | VENTILADOR SERIE TRIFÁSICA BOX HBF 90 T4 (A6:3) F300 IE2 5,5Kw | 3299.08 |
| CATBOXHBF0442 | VENTILADOR SERIE TRIFÁSICA BOX HBF 90 T4 (A6:3) F300 IE2 7,5Kw | 3618.07 |
| CATBOXHBF0443 | VENTILADOR SERIE TRIFÁSICA BOX HBF 90 T4 (A6:3) F300 IE2 9,2Kw | 3858.41 |
| CATBOXHBF0444 | VENTILADOR SERIE TRIFÁSICA BOX HBF 90 T4 (A6:3) F300 IE2 15Kw | 4980.32 |
| CATBOXHBF0445 | VENTILADOR SERIE TRIFÁSICA BOX HBF 100 T4 (A6:6) F300 IE2 5,5Kw | 3641.32 |
| CATBOXHBF0446 | VENTILADOR SERIE TRIFÁSICA BOX HBF 100 T4 (A6:6) F300 IE2 7,5Kw | 3960.31 |
| CATBOXHBF0447 | VENTILADOR SERIE TRIFÁSICA BOX HBF 100 T4 (A6:6) F300 IE2 9,2Kw | 4200.76 |
| CATBOXHBF0448 | VENTILADOR SERIE TRIFÁSICA BOX HBF 100 T4 (A6:6) F300 IE2 15Kw | 5322.67 |
| CATBOXHBF0449 | VENTILADOR SERIE TRIFÁSICA BOX HBF 100 T4 (A6:6) F300 IE2 18,5Kw | 5846.62 |
| CATBOXHBF0450 | VENTILADOR SERIE TRIFÁSICA BOX HBF 100 T4 (A6:6) F300 IE2 22Kw | 6317.8 |
| CATBOXHBF0451 | VENTILADOR SERIE TRIFÁSICA BOX HBF 100 T4 (A6:3) F300 IE2 5,5Kw | 3408.33 |
| CATBOXHBF0452 | VENTILADOR SERIE TRIFÁSICA BOX HBF 100 T4 (A6:3) F300 IE2 7,5Kw | 3727.32 |
| CATBOXHBF0453 | VENTILADOR SERIE TRIFÁSICA BOX HBF 100 T4 (A6:3) F300 IE2 9,2Kw | 3967.77 |
| CATBOXHBF0454 | VENTILADOR SERIE TRIFÁSICA BOX HBF 100 T4 (A6:3) F300 IE2 15Kw | 5089.67 |
| CATBOXHBF0455 | VENTILADOR SERIE TRIFÁSICA BOX HBF 100 T4 (A6:3) F300 IE2 18,5Kw | 5613.63 |
| CATBOXHBF0456 | VENTILADOR SERIE TRIFÁSICA BOX HBF 100 T4 (A6:3) F300 IE2 22Kw | 6084.81 |
| CATBOXHBF0457 | VENTILADOR SERIE TRIFÁSICA BOX HBF 112 T4 (A6:6) F300 IE2 5,5Kw | 4404.65 |
| CATBOXHBF0458 | VENTILADOR SERIE TRIFÁSICA BOX HBF 112 T4 (A6:6) F300 IE2 7,5Kw | 4723.64 |
| CATBOXHBF0459 | VENTILADOR SERIE TRIFÁSICA BOX HBF 112 T4 (A6:6) F300 IE2 9,2Kw | 4964.09 |
| CATBOXHBF0460 | VENTILADOR SERIE TRIFÁSICA BOX HBF 112 T4 (A6:6) F300 IE2 15Kw | 6086 |
| CATBOXHBF0461 | VENTILADOR SERIE TRIFÁSICA BOX HBF 112 T4 (A6:6) F300 IE2 18,5Kw | 6609.96 |
| CATBOXHBF0462 | VENTILADOR SERIE TRIFÁSICA BOX HBF 112 T4 (A6:6) F300 IE2 22Kw | 7081.13 |
| CATBOXHBF0463 | VENTILADOR SERIE TRIFÁSICA BOX HBF 112 T4 (A6:6) F300 IE2 30Kw | 8263.72 |
| CATBOXHBF0464 | VENTILADOR SERIE TRIFÁSICA BOX HBF 112 T4 (A6:6) F300 IE2 37Kw | 9090.65 |
| CATBOXHBF0465 | VENTILADOR SERIE TRIFÁSICA BOX HBF 112 T4 (A6:3) F300 IE2 5,5Kw | 4171.77 |
| CATBOXHBF0466 | VENTILADOR SERIE TRIFÁSICA BOX HBF 112 T4 (A6:3) F300 IE2 7,5Kw | 4490.76 |
| CATBOXHBF0467 | VENTILADOR SERIE TRIFÁSICA BOX HBF 112 T4 (A6:3) F300 IE2 9,2Kw | 4731.1 |
| CATBOXHBF0468 | VENTILADOR SERIE TRIFÁSICA BOX HBF 112 T4 (A6:3) F300 IE2 15Kw | 5853.01 |
| CATBOXHBF0469 | VENTILADOR SERIE TRIFÁSICA BOX HBF 112 T4 (A6:3) F300 IE2 18,5Kw | 6376.97 |
| CATBOXHBF0470 | VENTILADOR SERIE TRIFÁSICA BOX HBF 112 T4 (A6:3) F300 IE2 22Kw | 6848.14 |
| CATBOXHBF0471 | VENTILADOR SERIE TRIFÁSICA BOX HBF 112 T4 (A6:3) F300 IE2 30Kw | 8030.73 |
| CATBOXHBF0472 | VENTILADOR SERIE TRIFÁSICA BOX HBF 112 T4 (A6:3) F300 IE2 37Kw | 8857.66 |
| CATBOXHBF0473 | VENTILADOR SERIE TRIFÁSICA BOX HBF 125 T4 (A6:6) F300 IE2 7,5Kw | 4811.58 |
| CATBOXHBF0474 | VENTILADOR SERIE TRIFÁSICA BOX HBF 125 T4 (A6:6) F300 IE2 9,2Kw | 5051.92 |
| CATBOXHBF0475 | VENTILADOR SERIE TRIFÁSICA BOX HBF 125 T4 (A6:6) F300 IE2 15Kw | 6173.83 |
| CATBOXHBF0476 | VENTILADOR SERIE TRIFÁSICA BOX HBF 125 T4 (A6:6) F300 IE2 18,5Kw | 6697.79 |
| CATBOXHBF0477 | VENTILADOR SERIE TRIFÁSICA BOX HBF 125 T4 (A6:6) F300 IE2 22Kw | 7168.96 |
| CATBOXHBF0478 | VENTILADOR SERIE TRIFÁSICA BOX HBF 125 T4 (A6:6) F300 IE2 30Kw | 8351.55 |
| CATBOXHBF0479 | VENTILADOR SERIE TRIFÁSICA BOX HBF 125 T4 (A6:6) F300 IE2 37Kw | 9178.48 |
| CATBOXHBF0480 | VENTILADOR SERIE TRIFÁSICA BOX HBF 125 T4 (A6:6) F300 IE2 45Kw | 10226.51 |
| CATBOXHBF0481 | VENTILADOR SERIE TRIFÁSICA BOX HBF 125 T4 (A6:3) F300 IE2 7,5Kw | 4578.59 |
| CATBOXHBF0482 | VENTILADOR SERIE TRIFÁSICA BOX HBF 125 T4 (A6:3) F300 IE2 9,2Kw | 4818.93 |
| CATBOXHBF0483 | VENTILADOR SERIE TRIFÁSICA BOX HBF 125 T4 (A6:3) F300 IE2 15Kw | 5940.84 |
| CATBOXHBF0484 | VENTILADOR SERIE TRIFÁSICA BOX HBF 125 T4 (A6:3) F300 IE2 18,5Kw | 6464.91 |
| CATBOXHBF0485 | VENTILADOR SERIE TRIFÁSICA BOX HBF 125 T4 (A6:3) F300 IE2 22Kw | 6935.97 |
| CATBOXHBF0486 | VENTILADOR SERIE TRIFÁSICA BOX HBF 125 T4 (A6:3) F300 IE2 30Kw | 8118.67 |
| CATBOXHBF0487 | VENTILADOR SERIE TRIFÁSICA BOX HBF 125 T4 (A6:3) F300 IE2 37Kw | 8945.49 |
| CATBOXHBF0488 | VENTILADOR SERIE TRIFÁSICA BOX HBF 125 T4 (A6:3) F300 IE2 45Kw | 9993.52 |
| CATBOXHBF0489 | VENTILADOR SERIE TRIFÁSICA BOX HBF 45 T6 (A2:9) F300 IE3 0,55Kw | 1297.46 |
| CATBOXHBF0490 | VENTILADOR SERIE TRIFÁSICA BOX HBF 45 T6 (A2:6) F300 IE3 0,55Kw | 1227.26 |
| CATBOXHBF0491 | VENTILADOR SERIE TRIFÁSICA BOX HBF 50 T6 (A2:9) F300 IE3 0,55Kw | 1332.61 |
| CATBOXHBF0492 | VENTILADOR SERIE TRIFÁSICA BOX HBF 50 T6 (A2:6) F300 IE3 0,55Kw | 1262.31 |
| CATBOXHBF0493 | VENTILADOR SERIE TRIFÁSICA BOX HBF 56 T6 (A2:9) F300 IE3 0,55Kw | 1475.07 |
| CATBOXHBF0494 | VENTILADOR SERIE TRIFÁSICA BOX HBF 56 T6 (A2:6) F300 IE3 0,55Kw | 1404.76 |
| CATBOXHBF0495 | VENTILADOR SERIE TRIFÁSICA BOX HBF 63 T6 (A2:9) F300 IE3 0,55Kw | 1507.3 |
| CATBOXHBF0496 | VENTILADOR SERIE TRIFÁSICA BOX HBF 63 T6 (A2:9) F300 IE3 0,75Kw | 1638.51 |
| CATBOXHBF0497 | VENTILADOR SERIE TRIFÁSICA BOX HBF 63 T6 (A2:6) F300 IE3 0,55Kw | 1436.99 |
| CATBOXHBF0498 | VENTILADOR SERIE TRIFÁSICA BOX HBF 63 T6 (A2:6) F300 IE3 0,75Kw | 1568.2 |
| CATBOXHBF0499 | VENTILADOR SERIE TRIFÁSICA BOX HBF 71 T6 (A2:9) F300 IE3 0,55Kw | 1703.41 |
| CATBOXHBF0500 | VENTILADOR SERIE TRIFÁSICA BOX HBF 71 T6 (A2:9) F300 IE3 0,75Kw | 1834.61 |
| CATBOXHBF0501 | VENTILADOR SERIE TRIFÁSICA BOX HBF 71 T6 (A2:9) F300 IE3 1,1Kw | 1874.85 |
| CATBOXHBF0502 | VENTILADOR SERIE TRIFÁSICA BOX HBF 71 T6 (A2:6) F300 IE3 0,55Kw | 1633.1 |
| CATBOXHBF0503 | VENTILADOR SERIE TRIFÁSICA BOX HBF 71 T6 (A2:6) F300 IE3 0,75Kw | 1764.31 |
| CATBOXHBF0504 | VENTILADOR SERIE TRIFÁSICA BOX HBF 71 T6 (A2:6) F300 IE3 1,1Kw | 1804.65 |
| CATBOXHBF0505 | VENTILADOR SERIE TRIFÁSICA BOX HBF 80 T6 (A2:9) F300 IE3 0,55Kw | 1748.41 |
| CATBOXHBF0506 | VENTILADOR SERIE TRIFÁSICA BOX HBF 80 T6 (A2:9) F300 IE3 0,75Kw | 1879.61 |
| CATBOXHBF0507 | VENTILADOR SERIE TRIFÁSICA BOX HBF 80 T6 (A2:9) F300 IE3 1,1Kw | 1919.96 |
| CATBOXHBF0508 | VENTILADOR SERIE TRIFÁSICA BOX HBF 80 T6 (A2:9) F300 IE3 1,5Kw | 2037.54 |
| CATBOXHBF0509 | VENTILADOR SERIE TRIFÁSICA BOX HBF 80 T6 (A2:9) F300 IE3 2,2Kw | 2247.27 |
| CATBOXHBF0510 | VENTILADOR SERIE TRIFÁSICA BOX HBF 80 T6 (A2:6) F300 IE3 0,55Kw | 1678.21 |
| CATBOXHBF0511 | VENTILADOR SERIE TRIFÁSICA BOX HBF 80 T6 (A2:6) F300 IE3 0,75Kw | 1809.41 |
| CATBOXHBF0512 | VENTILADOR SERIE TRIFÁSICA BOX HBF 80 T6 (A2:6) F300 IE3 1,1Kw | 1849.65 |
| CATBOXHBF0513 | VENTILADOR SERIE TRIFÁSICA BOX HBF 80 T6 (A2:6) F300 IE3 1,5Kw | 1967.23 |
| CATBOXHBF0514 | VENTILADOR SERIE TRIFÁSICA BOX HBF 80 T6 (A2:6) F300 IE3 2,2Kw | 2176.96 |
| CATBOXHBF0515 | VENTILADOR SERIE TRIFÁSICA BOX HBF 90 T6 (A6:6) F300 IE3 0,75Kw | 2932.72 |
| CATBOXHBF0516 | VENTILADOR SERIE TRIFÁSICA BOX HBF 90 T6 (A6:6) F300 IE3 1,1Kw | 2973.07 |
| CATBOXHBF0517 | VENTILADOR SERIE TRIFÁSICA BOX HBF 90 T6 (A6:6) F300 IE3 1,5Kw | 3090.65 |
| CATBOXHBF0518 | VENTILADOR SERIE TRIFÁSICA BOX HBF 90 T6 (A6:6) F300 IE3 2,2Kw | 3300.38 |
| CATBOXHBF0519 | VENTILADOR SERIE TRIFÁSICA BOX HBF 90 T6 (A6:6) F300 IE3 3Kw | 3514.55 |
| CATBOXHBF0520 | VENTILADOR SERIE TRIFÁSICA BOX HBF 90 T6 (A6:6) F300 IE3 4Kw | 3794.27 |
| CATBOXHBF0521 | VENTILADOR SERIE TRIFÁSICA BOX HBF 90 T6 (A6:3) F300 IE3 0,75Kw | 2699.73 |
| CATBOXHBF0522 | VENTILADOR SERIE TRIFÁSICA BOX HBF 90 T6 (A6:3) F300 IE3 1,1Kw | 2740.08 |
| CATBOXHBF0523 | VENTILADOR SERIE TRIFÁSICA BOX HBF 90 T6 (A6:3) F300 IE3 1,5Kw | 2857.66 |
| CATBOXHBF0524 | VENTILADOR SERIE TRIFÁSICA BOX HBF 90 T6 (A6:3) F300 IE3 2,2Kw | 3067.39 |
| CATBOXHBF0525 | VENTILADOR SERIE TRIFÁSICA BOX HBF 90 T6 (A6:3) F300 IE3 3Kw | 3281.56 |
| CATBOXHBF0526 | VENTILADOR SERIE TRIFÁSICA BOX HBF 90 T6 (A6:3) F300 IE3 4Kw | 3561.28 |
| CATBOXHBF0527 | VENTILADOR SERIE TRIFÁSICA BOX HBF 100 T6 (A6:6) F300 IE3 1,1Kw | 3082.32 |
| CATBOXHBF0528 | VENTILADOR SERIE TRIFÁSICA BOX HBF 100 T6 (A6:6) F300 IE3 1,5Kw | 3199.89 |
| CATBOXHBF0529 | VENTILADOR SERIE TRIFÁSICA BOX HBF 100 T6 (A6:6) F300 IE3 2,2Kw | 3409.74 |
| CATBOXHBF0530 | VENTILADOR SERIE TRIFÁSICA BOX HBF 100 T6 (A6:6) F300 IE3 3Kw | 3623.91 |
| CATBOXHBF0531 | VENTILADOR SERIE TRIFÁSICA BOX HBF 100 T6 (A6:6) F300 IE3 4Kw | 3903.52 |
| CATBOXHBF0532 | VENTILADOR SERIE TRIFÁSICA BOX HBF 100 T6 (A6:6) F300 IE3 5,5Kw | 4283.83 |
| CATBOXHBF0533 | VENTILADOR SERIE TRIFÁSICA BOX HBF 100 T6 (A6:6) F300 IE3 7,5Kw | 4873.77 |
| CATBOXHBF0534 | VENTILADOR SERIE TRIFÁSICA BOX HBF 100 T6 (A6:3) F300 IE3 1,1Kw | 2849.43 |
| CATBOXHBF0535 | VENTILADOR SERIE TRIFÁSICA BOX HBF 100 T6 (A6:3) F300 IE3 1,5Kw | 2967.01 |
| CATBOXHBF0536 | VENTILADOR SERIE TRIFÁSICA BOX HBF 100 T6 (A6:3) F300 IE3 2,2Kw | 3176.75 |
| CATBOXHBF0537 | VENTILADOR SERIE TRIFÁSICA BOX HBF 100 T6 (A6:3) F300 IE3 3Kw | 3390.92 |
| CATBOXHBF0538 | VENTILADOR SERIE TRIFÁSICA BOX HBF 100 T6 (A6:3) F300 IE3 4Kw | 3670.64 |
| CATBOXHBF0539 | VENTILADOR SERIE TRIFÁSICA BOX HBF 100 T6 (A6:3) F300 IE3 5,5Kw | 4050.84 |
| CATBOXHBF0540 | VENTILADOR SERIE TRIFÁSICA BOX HBF 100 T6 (A6:3) F300 IE3 7,5Kw | 4640.78 |
| CATBOXHBF0541 | VENTILADOR SERIE TRIFÁSICA BOX HBF 112 T6 (A6:6) F300 IE3 1,5Kw | 3963.33 |
| CATBOXHBF0542 | VENTILADOR SERIE TRIFÁSICA BOX HBF 112 T6 (A6:6) F300 IE3 2,2Kw | 4173.07 |
| CATBOXHBF0543 | VENTILADOR SERIE TRIFÁSICA BOX HBF 112 T6 (A6:6) F300 IE3 3Kw | 4387.24 |
| CATBOXHBF0544 | VENTILADOR SERIE TRIFÁSICA BOX HBF 112 T6 (A6:6) F300 IE3 4Kw | 4666.96 |
| CATBOXHBF0545 | VENTILADOR SERIE TRIFÁSICA BOX HBF 112 T6 (A6:6) F300 IE3 5,5Kw | 5047.16 |
| CATBOXHBF0546 | VENTILADOR SERIE TRIFÁSICA BOX HBF 112 T6 (A6:6) F300 IE3 7,5Kw | 5637.11 |
| CATBOXHBF0547 | VENTILADOR SERIE TRIFÁSICA BOX HBF 112 T6 (A6:6) F300 IE3 11Kw | 6559.33 |
| CATBOXHBF0548 | VENTILADOR SERIE TRIFÁSICA BOX HBF 112 T6 (A6:3) F300 IE3 1,5Kw | 3730.34 |
| CATBOXHBF0549 | VENTILADOR SERIE TRIFÁSICA BOX HBF 112 T6 (A6:3) F300 IE3 2,2Kw | 3940.08 |
| CATBOXHBF0550 | VENTILADOR SERIE TRIFÁSICA BOX HBF 112 T6 (A6:3) F300 IE3 3Kw | 4154.25 |
| CATBOXHBF0551 | VENTILADOR SERIE TRIFÁSICA BOX HBF 112 T6 (A6:3) F300 IE3 4Kw | 4433.97 |
| CATBOXHBF0552 | VENTILADOR SERIE TRIFÁSICA BOX HBF 112 T6 (A6:3) F300 IE3 5,5Kw | 4814.17 |
| CATBOXHBF0553 | VENTILADOR SERIE TRIFÁSICA BOX HBF 112 T6 (A6:3) F300 IE3 7,5Kw | 5404.11 |
| CATBOXHBF0554 | VENTILADOR SERIE TRIFÁSICA BOX HBF 112 T6 (A6:3) F300 IE3 11Kw | 6326.34 |
| CATBOXHBF0555 | VENTILADOR SERIE TRIFÁSICA BOX HBF 125 T6 (A6:6) F300 IE3 2,2Kw | 4260.9 |
| CATBOXHBF0556 | VENTILADOR SERIE TRIFÁSICA BOX HBF 125 T6 (A6:6) F300 IE3 3Kw | 4475.07 |
| CATBOXHBF0557 | VENTILADOR SERIE TRIFÁSICA BOX HBF 125 T6 (A6:6) F300 IE3 4Kw | 4754.79 |
| CATBOXHBF0558 | VENTILADOR SERIE TRIFÁSICA BOX HBF 125 T6 (A6:6) F300 IE3 5,5Kw | 5135 |
| CATBOXHBF0559 | VENTILADOR SERIE TRIFÁSICA BOX HBF 125 T6 (A6:6) F300 IE3 7,5Kw | 5725.05 |
| CATBOXHBF0560 | VENTILADOR SERIE TRIFÁSICA BOX HBF 125 T6 (A6:6) F300 IE3 11Kw | 6647.17 |
| CATBOXHBF0561 | VENTILADOR SERIE TRIFÁSICA BOX HBF 125 T6 (A6:3) F300 IE3 2,2Kw | 4027.91 |
| CATBOXHBF0562 | VENTILADOR SERIE TRIFÁSICA BOX HBF 125 T6 (A6:3) F300 IE3 3Kw | 4242.08 |
| CATBOXHBF0563 | VENTILADOR SERIE TRIFÁSICA BOX HBF 125 T6 (A6:3) F300 IE3 4Kw | 4521.8 |
| CATBOXHBF0564 | VENTILADOR SERIE TRIFÁSICA BOX HBF 125 T6 (A6:3) F300 IE3 5,5Kw | 4902.01 |
| CATBOXHBF0565 | VENTILADOR SERIE TRIFÁSICA BOX HBF 125 T6 (A6:3) F300 IE3 7,5Kw | 5492.05 |
| CATBOXHBF0566 | VENTILADOR SERIE TRIFÁSICA BOX HBF 125 T6 (A6:3) F300 IE3 11Kw | 6414.18 |
| CATBOXHBF0567 | VENTILADOR SERIE TRIFÁSICA BOX HBF 45 T6 (A2:9) F300 IE2 0,55Kw | 1244.35 |
| CATBOXHBF0568 | VENTILADOR SERIE TRIFÁSICA BOX HBF 45 T6 (A2:6) F300 IE2 0,55Kw | 1174.04 |
| CATBOXHBF0569 | VENTILADOR SERIE TRIFÁSICA BOX HBF 50 T6 (A2:9) F300 IE2 0,55Kw | 1279.5 |
| CATBOXHBF0570 | VENTILADOR SERIE TRIFÁSICA BOX HBF 50 T6 (A2:6) F300 IE2 0,55Kw | 1209.2 |
| CATBOXHBF0571 | VENTILADOR SERIE TRIFÁSICA BOX HBF 56 T6 (A2:9) F300 IE2 0,55Kw | 1421.96 |
| CATBOXHBF0572 | VENTILADOR SERIE TRIFÁSICA BOX HBF 56 T6 (A2:6) F300 IE2 0,55Kw | 1351.65 |
| CATBOXHBF0573 | VENTILADOR SERIE TRIFÁSICA BOX HBF 63 T6 (A2:9) F300 IE2 0,55Kw | 1454.08 |
| CATBOXHBF0574 | VENTILADOR SERIE TRIFÁSICA BOX HBF 63 T6 (A2:9) F300 IE2 0,75Kw | 1572.74 |
| CATBOXHBF0575 | VENTILADOR SERIE TRIFÁSICA BOX HBF 63 T6 (A2:6) F300 IE2 0,55Kw | 1383.88 |
| CATBOXHBF0576 | VENTILADOR SERIE TRIFÁSICA BOX HBF 63 T6 (A2:6) F300 IE2 0,75Kw | 1502.44 |
| CATBOXHBF0577 | VENTILADOR SERIE TRIFÁSICA BOX HBF 71 T6 (A2:9) F300 IE2 0,55Kw | 1650.19 |
| CATBOXHBF0578 | VENTILADOR SERIE TRIFÁSICA BOX HBF 71 T6 (A2:9) F300 IE2 0,75Kw | 1768.85 |
| CATBOXHBF0579 | VENTILADOR SERIE TRIFÁSICA BOX HBF 71 T6 (A2:9) F300 IE2 1,1Kw | 1805.3 |
| CATBOXHBF0580 | VENTILADOR SERIE TRIFÁSICA BOX HBF 71 T6 (A2:6) F300 IE2 0,55Kw | 1579.99 |
| CATBOXHBF0581 | VENTILADOR SERIE TRIFÁSICA BOX HBF 71 T6 (A2:6) F300 IE2 0,75Kw | 1698.54 |
| CATBOXHBF0582 | VENTILADOR SERIE TRIFÁSICA BOX HBF 71 T6 (A2:6) F300 IE2 1,1Kw | 1734.99 |
| CATBOXHBF0583 | VENTILADOR SERIE TRIFÁSICA BOX HBF 80 T6 (A2:9) F300 IE2 0,55Kw | 1695.3 |
| CATBOXHBF0584 | VENTILADOR SERIE TRIFÁSICA BOX HBF 80 T6 (A2:9) F300 IE2 0,75Kw | 1813.96 |
| CATBOXHBF0585 | VENTILADOR SERIE TRIFÁSICA BOX HBF 80 T6 (A2:9) F300 IE2 1,1Kw | 1850.41 |
| CATBOXHBF0586 | VENTILADOR SERIE TRIFÁSICA BOX HBF 80 T6 (A2:9) F300 IE2 1,5Kw | 1958.79 |
| CATBOXHBF0587 | VENTILADOR SERIE TRIFÁSICA BOX HBF 80 T6 (A2:9) F300 IE2 2,2Kw | 2151.11 |
| CATBOXHBF0588 | VENTILADOR SERIE TRIFÁSICA BOX HBF 80 T6 (A2:6) F300 IE2 0,55Kw | 1624.99 |
| CATBOXHBF0589 | VENTILADOR SERIE TRIFÁSICA BOX HBF 80 T6 (A2:6) F300 IE2 0,75Kw | 1743.65 |
| CATBOXHBF0590 | VENTILADOR SERIE TRIFÁSICA BOX HBF 80 T6 (A2:6) F300 IE2 1,1Kw | 1780.1 |
| CATBOXHBF0591 | VENTILADOR SERIE TRIFÁSICA BOX HBF 80 T6 (A2:6) F300 IE2 1,5Kw | 1888.59 |
| CATBOXHBF0592 | VENTILADOR SERIE TRIFÁSICA BOX HBF 80 T6 (A2:6) F300 IE2 2,2Kw | 2080.91 |
| CATBOXHBF0593 | VENTILADOR SERIE TRIFÁSICA BOX HBF 90 T6 (A6:6) F300 IE2 0,75Kw | 2867.07 |
| CATBOXHBF0594 | VENTILADOR SERIE TRIFÁSICA BOX HBF 90 T6 (A6:6) F300 IE2 1,1Kw | 2903.52 |
| CATBOXHBF0595 | VENTILADOR SERIE TRIFÁSICA BOX HBF 90 T6 (A6:6) F300 IE2 1,5Kw | 3011.9 |
| CATBOXHBF0596 | VENTILADOR SERIE TRIFÁSICA BOX HBF 90 T6 (A6:6) F300 IE2 2,2Kw | 3204.22 |
| CATBOXHBF0597 | VENTILADOR SERIE TRIFÁSICA BOX HBF 90 T6 (A6:6) F300 IE2 3Kw | 3400.87 |
| CATBOXHBF0598 | VENTILADOR SERIE TRIFÁSICA BOX HBF 90 T6 (A6:6) F300 IE2 4Kw | 3654.41 |
| CATBOXHBF0599 | VENTILADOR SERIE TRIFÁSICA BOX HBF 90 T6 (A6:3) F300 IE2 0,75Kw | 2634.07 |
| CATBOXHBF0600 | VENTILADOR SERIE TRIFÁSICA BOX HBF 90 T6 (A6:3) F300 IE2 1,1Kw | 2670.53 |
| CATBOXHBF0601 | VENTILADOR SERIE TRIFÁSICA BOX HBF 90 T6 (A6:3) F300 IE2 1,5Kw | 2778.91 |
| CATBOXHBF0602 | VENTILADOR SERIE TRIFÁSICA BOX HBF 90 T6 (A6:3) F300 IE2 2,2Kw | 2971.23 |
| CATBOXHBF0603 | VENTILADOR SERIE TRIFÁSICA BOX HBF 90 T6 (A6:3) F300 IE2 3Kw | 3167.88 |
| CATBOXHBF0604 | VENTILADOR SERIE TRIFÁSICA BOX HBF 90 T6 (A6:3) F300 IE2 4Kw | 3421.42 |
| CATBOXHBF0605 | VENTILADOR SERIE TRIFÁSICA BOX HBF 100 T6 (A6:6) F300 IE2 1,1Kw | 3012.77 |
| CATBOXHBF0606 | VENTILADOR SERIE TRIFÁSICA BOX HBF 100 T6 (A6:6) F300 IE2 1,5Kw | 3121.26 |
| CATBOXHBF0607 | VENTILADOR SERIE TRIFÁSICA BOX HBF 100 T6 (A6:6) F300 IE2 2,2Kw | 3313.58 |
| CATBOXHBF0608 | VENTILADOR SERIE TRIFÁSICA BOX HBF 100 T6 (A6:6) F300 IE2 3Kw | 3510.22 |
| CATBOXHBF0609 | VENTILADOR SERIE TRIFÁSICA BOX HBF 100 T6 (A6:6) F300 IE2 4Kw | 3763.66 |
| CATBOXHBF0610 | VENTILADOR SERIE TRIFÁSICA BOX HBF 100 T6 (A6:6) F300 IE2 5,5Kw | 4108.93 |
| CATBOXHBF0611 | VENTILADOR SERIE TRIFÁSICA BOX HBF 100 T6 (A6:6) F300 IE2 7,5Kw | 4646.52 |
| CATBOXHBF0612 | VENTILADOR SERIE TRIFÁSICA BOX HBF 100 T6 (A6:3) F300 IE2 1,1Kw | 2779.78 |
| CATBOXHBF0613 | VENTILADOR SERIE TRIFÁSICA BOX HBF 100 T6 (A6:3) F300 IE2 1,5Kw | 2888.27 |
| CATBOXHBF0614 | VENTILADOR SERIE TRIFÁSICA BOX HBF 100 T6 (A6:3) F300 IE2 2,2Kw | 3080.59 |
| CATBOXHBF0615 | VENTILADOR SERIE TRIFÁSICA BOX HBF 100 T6 (A6:3) F300 IE2 3Kw | 3277.23 |
| CATBOXHBF0616 | VENTILADOR SERIE TRIFÁSICA BOX HBF 100 T6 (A6:3) F300 IE2 4Kw | 3530.78 |
| CATBOXHBF0617 | VENTILADOR SERIE TRIFÁSICA BOX HBF 100 T6 (A6:3) F300 IE2 5,5Kw | 3876.04 |
| CATBOXHBF0618 | VENTILADOR SERIE TRIFÁSICA BOX HBF 100 T6 (A6:3) F300 IE2 7,5Kw | 4413.52 |
| CATBOXHBF0619 | VENTILADOR SERIE TRIFÁSICA BOX HBF 112 T6 (A6:6) F300 IE2 1,5Kw | 3884.59 |
| CATBOXHBF0620 | VENTILADOR SERIE TRIFÁSICA BOX HBF 112 T6 (A6:6) F300 IE2 2,2Kw | 4076.91 |
| CATBOXHBF0621 | VENTILADOR SERIE TRIFÁSICA BOX HBF 112 T6 (A6:6) F300 IE2 3Kw | 4273.56 |
| CATBOXHBF0622 | VENTILADOR SERIE TRIFÁSICA BOX HBF 112 T6 (A6:6) F300 IE2 4Kw | 4527.1 |
| CATBOXHBF0623 | VENTILADOR SERIE TRIFÁSICA BOX HBF 112 T6 (A6:6) F300 IE2 5,5Kw | 4872.37 |
| CATBOXHBF0624 | VENTILADOR SERIE TRIFÁSICA BOX HBF 112 T6 (A6:6) F300 IE2 7,5Kw | 5409.85 |
| CATBOXHBF0625 | VENTILADOR SERIE TRIFÁSICA BOX HBF 112 T6 (A6:6) F300 IE2 11Kw | 6244.57 |
| CATBOXHBF0626 | VENTILADOR SERIE TRIFÁSICA BOX HBF 112 T6 (A6:3) F300 IE2 1,5Kw | 3651.6 |
| CATBOXHBF0627 | VENTILADOR SERIE TRIFÁSICA BOX HBF 112 T6 (A6:3) F300 IE2 2,2Kw | 3843.92 |
| CATBOXHBF0628 | VENTILADOR SERIE TRIFÁSICA BOX HBF 112 T6 (A6:3) F300 IE2 3Kw | 4040.57 |
| CATBOXHBF0629 | VENTILADOR SERIE TRIFÁSICA BOX HBF 112 T6 (A6:3) F300 IE2 4Kw | 4294.11 |
| CATBOXHBF0630 | VENTILADOR SERIE TRIFÁSICA BOX HBF 112 T6 (A6:3) F300 IE2 5,5Kw | 4639.38 |
| CATBOXHBF0631 | VENTILADOR SERIE TRIFÁSICA BOX HBF 112 T6 (A6:3) F300 IE2 7,5Kw | 5176.86 |
| CATBOXHBF0632 | VENTILADOR SERIE TRIFÁSICA BOX HBF 112 T6 (A6:3) F300 IE2 11Kw | 6011.69 |
| CATBOXHBF0633 | VENTILADOR SERIE TRIFÁSICA BOX HBF 125 T6 (A6:6) F300 IE2 2,2Kw | 4164.74 |
| CATBOXHBF0634 | VENTILADOR SERIE TRIFÁSICA BOX HBF 125 T6 (A6:6) F300 IE2 3Kw | 4361.39 |
| CATBOXHBF0635 | VENTILADOR SERIE TRIFÁSICA BOX HBF 125 T6 (A6:6) F300 IE2 4Kw | 4614.93 |
| CATBOXHBF0636 | VENTILADOR SERIE TRIFÁSICA BOX HBF 125 T6 (A6:6) F300 IE2 5,5Kw | 4960.2 |
| CATBOXHBF0637 | VENTILADOR SERIE TRIFÁSICA BOX HBF 125 T6 (A6:6) F300 IE2 7,5Kw | 5497.79 |
| CATBOXHBF0638 | VENTILADOR SERIE TRIFÁSICA BOX HBF 125 T6 (A6:6) F300 IE2 11Kw | 6332.51 |
| CATBOXHBF0639 | VENTILADOR SERIE TRIFÁSICA BOX HBF 125 T6 (A6:3) F300 IE2 2,2Kw | 3931.75 |
| CATBOXHBF0640 | VENTILADOR SERIE TRIFÁSICA BOX HBF 125 T6 (A6:3) F300 IE2 3Kw | 4128.51 |
| CATBOXHBF0641 | VENTILADOR SERIE TRIFÁSICA BOX HBF 125 T6 (A6:3) F300 IE2 4Kw | 4381.94 |
| CATBOXHBF0642 | VENTILADOR SERIE TRIFÁSICA BOX HBF 125 T6 (A6:3) F300 IE2 5,5Kw | 4727.21 |
| CATBOXHBF0643 | VENTILADOR SERIE TRIFÁSICA BOX HBF 125 T6 (A6:3) F300 IE2 7,5Kw | 5264.8 |
| CATBOXHBF0644 | VENTILADOR SERIE TRIFÁSICA BOX HBF 125 T6 (A6:3) F300 IE2 11Kw | 6099.52 |
| CATHCF4000001 | VENTILADOR SERIE TRIFÁSICA HCF 45 T4 (A5:6) F400 IE3 0,75Kw | 1326.56 |
| CATHCF4000002 | VENTILADOR SERIE TRIFÁSICA HCF 50 T4 (A5:6) F400 IE3 0,75Kw | 1384.97 |
| CATHCF4000003 | VENTILADOR SERIE TRIFÁSICA HCF 56 T4 (A5:6) F400 IE3 0,75Kw | 1415.69 |
| CATHCF4000004 | VENTILADOR SERIE TRIFÁSICA HCF 56 T4 (A5:6) F400 IE3 1,1Kw | 1518.23 |
| CATHCF4000005 | VENTILADOR SERIE TRIFÁSICA HCF 56 T4 (A5:6) F400 IE3 1,5Kw | 1678.53 |
| CATHCF4000006 | VENTILADOR SERIE TRIFÁSICA HCF 63 T4 (A5:6) F400 IE3 0,75Kw | 1463.6 |
| CATHCF4000007 | VENTILADOR SERIE TRIFÁSICA HCF 63 T4 (A5:6) F400 IE3 1,1Kw | 1566.25 |
| CATHCF4000008 | VENTILADOR SERIE TRIFÁSICA HCF 63 T4 (A5:6) F400 IE3 1,5Kw | 1726.45 |
| CATHCF4000009 | VENTILADOR SERIE TRIFÁSICA HCF 63 T4 (A5:6) F400 IE3 2,2Kw | 1895.3 |
| CATHCF4000010 | VENTILADOR SERIE TRIFÁSICA HCF 71 T4 (A5:6) F400 IE3 0,75Kw | 1542.56 |
| CATHCF4000011 | VENTILADOR SERIE TRIFÁSICA HCF 71 T4 (A5:6) F400 IE3 1,1Kw | 1645.22 |
| CATHCF4000012 | VENTILADOR SERIE TRIFÁSICA HCF 71 T4 (A5:6) F400 IE3 1,5Kw | 1805.41 |
| CATHCF4000013 | VENTILADOR SERIE TRIFÁSICA HCF 71 T4 (A5:6) F400 IE3 2,2Kw | 1974.26 |
| CATHCF4000014 | VENTILADOR SERIE TRIFÁSICA HCF 71 T4 (A5:6) F400 IE3 3Kw | 2157.82 |
| CATHCF4000015 | VENTILADOR SERIE TRIFÁSICA HCF 80 T4 (A5:6) F400 IE3 2,2Kw | 2037.54 |
| CATHCF4000016 | VENTILADOR SERIE TRIFÁSICA HCF 80 T4 (A5:6) F400 IE3 3Kw | 2221.09 |
| CATHCF4000017 | VENTILADOR SERIE TRIFÁSICA HCF 80 T4 (A5:6) F400 IE3 4Kw | 2352.3 |
| CATHCF4000018 | VENTILADOR SERIE TRIFÁSICA HCF 90 T4 (A3:8) F400 IE3 3Kw | 3343.76 |
| CATHCF4000019 | VENTILADOR SERIE TRIFÁSICA HCF 90 T4 (A3:8) F400 IE3 4Kw | 3474.96 |
| CATHCF4000020 | VENTILADOR SERIE TRIFÁSICA HCF 90 T4 (A3:8) F400 IE3 5,5Kw | 4012.44 |
| CATHCF4000021 | VENTILADOR SERIE TRIFÁSICA HCF 90 T4 (A3:8) F400 IE3 7,5Kw | 4274.75 |
| CATHCF4000022 | VENTILADOR SERIE TRIFÁSICA HCF 90 T4 (A3:8) F400 IE3 9,2Kw | 4711.74 |
| CATHCF4000023 | VENTILADOR SERIE TRIFÁSICA HCF 90 T4 (A3:8) F400 IE3 11Kw | 5199.46 |
| CATHCF4000024 | VENTILADOR SERIE TRIFÁSICA HCF 90 T4 (A3:4) F400 IE3 3Kw | 3062.74 |
| CATHCF4000025 | VENTILADOR SERIE TRIFÁSICA HCF 90 T4 (A3:4) F400 IE3 4Kw | 3193.84 |
| CATHCF4000026 | VENTILADOR SERIE TRIFÁSICA HCF 90 T4 (A3:4) F400 IE3 5,5Kw | 3731.43 |
| CATHCF4000027 | VENTILADOR SERIE TRIFÁSICA HCF 90 T4 (A3:4) F400 IE3 7,5Kw | 3993.62 |
| CATHCF4000028 | VENTILADOR SERIE TRIFÁSICA HCF 90 T4 (A3:4) F400 IE3 9,2Kw | 4430.72 |
| CATHCF4000029 | VENTILADOR SERIE TRIFÁSICA HCF 90 T4 (A3:4) F400 IE3 11Kw | 4918.34 |
| CATHCF4000030 | VENTILADOR SERIE TRIFÁSICA HCF 100 T4 (A3:8) F400 IE3 5,5Kw | 4176.42 |
| CATHCF4000031 | VENTILADOR SERIE TRIFÁSICA HCF 100 T4 (A3:8) F400 IE3 7,5Kw | 4438.73 |
| CATHCF4000032 | VENTILADOR SERIE TRIFÁSICA HCF 100 T4 (A3:8) F400 IE3 9,2Kw | 4875.72 |
| CATHCF4000033 | VENTILADOR SERIE TRIFÁSICA HCF 100 T4 (A3:8) F400 IE3 11Kw | 5363.44 |
| CATHCF4000034 | VENTILADOR SERIE TRIFÁSICA HCF 100 T4 (A3:8) F400 IE3 18,5Kw | 6906.66 |
| CATHCF4000035 | VENTILADOR SERIE TRIFÁSICA HCF 100 T4 (A3:8) F400 IE3 22Kw | 7473.99 |
| CATHCF4000036 | VENTILADOR SERIE TRIFÁSICA HCF 100 T4 (A3:4) F400 IE3 5,5Kw | 3895.41 |
| CATHCF4000037 | VENTILADOR SERIE TRIFÁSICA HCF 100 T4 (A3:4) F400 IE3 7,5Kw | 4157.6 |
| CATHCF4000038 | VENTILADOR SERIE TRIFÁSICA HCF 100 T4 (A3:4) F400 IE3 9,2Kw | 4594.7 |
| CATHCF4000039 | VENTILADOR SERIE TRIFÁSICA HCF 100 T4 (A3:4) F400 IE3 11Kw | 5082.43 |
| CATHCF4000040 | VENTILADOR SERIE TRIFÁSICA HCF 100 T4 (A3:4) F400 IE3 18,5Kw | 6625.64 |
| CATHCF4000041 | VENTILADOR SERIE TRIFÁSICA HCF 100 T4 (A3:4) F400 IE3 22Kw | 7192.87 |
| CATHCF4000042 | VENTILADOR SERIE TRIFÁSICA HCF 112 T4 (A3:8) F400 IE3 7,5Kw | 5070.53 |
| CATHCF4000043 | VENTILADOR SERIE TRIFÁSICA HCF 112 T4 (A3:8) F400 IE3 9,2Kw | 5507.63 |
| CATHCF4000044 | VENTILADOR SERIE TRIFÁSICA HCF 112 T4 (A3:8) F400 IE3 11Kw | 5995.35 |
| CATHCF4000045 | VENTILADOR SERIE TRIFÁSICA HCF 112 T4 (A3:8) F400 IE3 18,5Kw | 7538.57 |
| CATHCF4000046 | VENTILADOR SERIE TRIFÁSICA HCF 112 T4 (A3:8) F400 IE3 22Kw | 8105.9 |
| CATHCF4000047 | VENTILADOR SERIE TRIFÁSICA HCF 112 T4 (A3:8) F400 IE3 30Kw | 9673.02 |
| CATHCF4000048 | VENTILADOR SERIE TRIFÁSICA HCF 112 T4 (A3:8) F400 IE3 37Kw | 11158.47 |
| CATHCF4000049 | VENTILADOR SERIE TRIFÁSICA HCF 112 T4 (A3:4) F400 IE3 7,5Kw | 4789.51 |
| CATHCF4000050 | VENTILADOR SERIE TRIFÁSICA HCF 112 T4 (A3:4) F400 IE3 9,2Kw | 5226.61 |
| CATHCF4000051 | VENTILADOR SERIE TRIFÁSICA HCF 112 T4 (A3:4) F400 IE3 11Kw | 5714.23 |
| CATHCF4000052 | VENTILADOR SERIE TRIFÁSICA HCF 112 T4 (A3:4) F400 IE3 18,5Kw | 7257.44 |
| CATHCF4000053 | VENTILADOR SERIE TRIFÁSICA HCF 112 T4 (A3:4) F400 IE3 22Kw | 7824.78 |
| CATHCF4000054 | VENTILADOR SERIE TRIFÁSICA HCF 112 T4 (A3:4) F400 IE3 30Kw | 9391.9 |
| CATHCF4000055 | VENTILADOR SERIE TRIFÁSICA HCF 112 T4 (A3:4) F400 IE3 37Kw | 10877.46 |
| CATHCF4000056 | VENTILADOR SERIE TRIFÁSICA HCF 125 T4 (A3:8) F400 IE3 11Kw | 6192.97 |
| CATHCF4000057 | VENTILADOR SERIE TRIFÁSICA HCF 125 T4 (A3:8) F400 IE3 18,5Kw | 7736.19 |
| CATHCF4000058 | VENTILADOR SERIE TRIFÁSICA HCF 125 T4 (A3:8) F400 IE3 22Kw | 8303.52 |
| CATHCF4000059 | VENTILADOR SERIE TRIFÁSICA HCF 125 T4 (A3:8) F400 IE3 30Kw | 9870.64 |
| CATHCF4000060 | VENTILADOR SERIE TRIFÁSICA HCF 125 T4 (A3:8) F400 IE3 37Kw | 11356.2 |
| CATHCF4000061 | VENTILADOR SERIE TRIFÁSICA HCF 125 T4 (A3:8) F400 IE3 45Kw | 12091.74 |
| CATHCF4000062 | VENTILADOR SERIE TRIFÁSICA HCF 125 T4 (A3:4) F400 IE3 11Kw | 5911.96 |
| CATHCF4000063 | VENTILADOR SERIE TRIFÁSICA HCF 125 T4 (A3:4) F400 IE3 18,5Kw | 7455.17 |
| CATHCF4000064 | VENTILADOR SERIE TRIFÁSICA HCF 125 T4 (A3:4) F400 IE3 22Kw | 8022.51 |
| CATHCF4000065 | VENTILADOR SERIE TRIFÁSICA HCF 125 T4 (A3:4) F400 IE3 30Kw | 9589.62 |
| CATHCF4000066 | VENTILADOR SERIE TRIFÁSICA HCF 125 T4 (A3:4) F400 IE3 37Kw | 11075.08 |
| CATHCF4000067 | VENTILADOR SERIE TRIFÁSICA HCF 125 T4 (A3:4) F400 IE3 45Kw | 11810.72 |
| CATHCF4000068 | VENTILADOR SERIE TRIFÁSICA HCF 45 T4 (A5:6) F400 IE2 0,75Kw | 1277.02 |
| CATHCF4000069 | VENTILADOR SERIE TRIFÁSICA HCF 50 T4 (A5:6) F400 IE2 0,75Kw | 1335.43 |
| CATHCF4000070 | VENTILADOR SERIE TRIFÁSICA HCF 56 T4 (A5:6) F400 IE2 0,75Kw | 1366.04 |
| CATHCF4000071 | VENTILADOR SERIE TRIFÁSICA HCF 56 T4 (A5:6) F400 IE2 1,1Kw | 1462.95 |
| CATHCF4000072 | VENTILADOR SERIE TRIFÁSICA HCF 56 T4 (A5:6) F400 IE2 1,5Kw | 1614.06 |
| CATHCF4000073 | VENTILADOR SERIE TRIFÁSICA HCF 63 T4 (A5:6) F400 IE2 0,75Kw | 1414.06 |
| CATHCF4000074 | VENTILADOR SERIE TRIFÁSICA HCF 63 T4 (A5:6) F400 IE2 1,1Kw | 1510.98 |
| CATHCF4000075 | VENTILADOR SERIE TRIFÁSICA HCF 63 T4 (A5:6) F400 IE2 1,5Kw | 1662.09 |
| CATHCF4000076 | VENTILADOR SERIE TRIFÁSICA HCF 63 T4 (A5:6) F400 IE2 2,2Kw | 1786.05 |
| CATHCF4000077 | VENTILADOR SERIE TRIFÁSICA HCF 71 T4 (A5:6) F400 IE2 0,75Kw | 1493.02 |
| CATHCF4000078 | VENTILADOR SERIE TRIFÁSICA HCF 71 T4 (A5:6) F400 IE2 1,1Kw | 1589.83 |
| CATHCF4000079 | VENTILADOR SERIE TRIFÁSICA HCF 71 T4 (A5:6) F400 IE2 1,5Kw | 1741.05 |
| CATHCF4000080 | VENTILADOR SERIE TRIFÁSICA HCF 71 T4 (A5:6) F400 IE2 2,2Kw | 1864.9 |
| CATHCF4000081 | VENTILADOR SERIE TRIFÁSICA HCF 71 T4 (A5:6) F400 IE2 3Kw | 2031.05 |
| CATHCF4000082 | VENTILADOR SERIE TRIFÁSICA HCF 80 T4 (A5:6) F400 IE2 2,2Kw | 1928.29 |
| CATHCF4000083 | VENTILADOR SERIE TRIFÁSICA HCF 80 T4 (A5:6) F400 IE2 3Kw | 2094.43 |
| CATHCF4000084 | VENTILADOR SERIE TRIFÁSICA HCF 80 T4 (A5:6) F400 IE2 4Kw | 2199.24 |
| CATHCF4000085 | VENTILADOR SERIE TRIFÁSICA HCF 90 T4 (A3:8) F400 IE2 3Kw | 3217.09 |
| CATHCF4000086 | VENTILADOR SERIE TRIFÁSICA HCF 90 T4 (A3:8) F400 IE2 4Kw | 3321.91 |
| CATHCF4000087 | VENTILADOR SERIE TRIFÁSICA HCF 90 T4 (A3:8) F400 IE2 5,5Kw | 3780.86 |
| CATHCF4000088 | VENTILADOR SERIE TRIFÁSICA HCF 90 T4 (A3:8) F400 IE2 7,5Kw | 4069.34 |
| CATHCF4000089 | VENTILADOR SERIE TRIFÁSICA HCF 90 T4 (A3:8) F400 IE2 9,2Kw | 4344.62 |
| CATHCF4000090 | VENTILADOR SERIE TRIFÁSICA HCF 90 T4 (A3:8) F400 IE2 11Kw | 4906.22 |
| CATHCF4000091 | VENTILADOR SERIE TRIFÁSICA HCF 90 T4 (A3:4) F400 IE2 3Kw | 2935.97 |
| CATHCF4000092 | VENTILADOR SERIE TRIFÁSICA HCF 90 T4 (A3:4) F400 IE2 4Kw | 3040.89 |
| CATHCF4000093 | VENTILADOR SERIE TRIFÁSICA HCF 90 T4 (A3:4) F400 IE2 5,5Kw | 3499.84 |
| CATHCF4000094 | VENTILADOR SERIE TRIFÁSICA HCF 90 T4 (A3:4) F400 IE2 7,5Kw | 3788.21 |
| CATHCF4000095 | VENTILADOR SERIE TRIFÁSICA HCF 90 T4 (A3:4) F400 IE2 9,2Kw | 4063.61 |
| CATHCF4000096 | VENTILADOR SERIE TRIFÁSICA HCF 90 T4 (A3:4) F400 IE2 11Kw | 4625.21 |
| CATHCF4000097 | VENTILADOR SERIE TRIFÁSICA HCF 100 T4 (A3:8) F400 IE2 5,5Kw | 3944.84 |
| CATHCF4000098 | VENTILADOR SERIE TRIFÁSICA HCF 100 T4 (A3:8) F400 IE2 7,5Kw | 4233.32 |
| CATHCF4000099 | VENTILADOR SERIE TRIFÁSICA HCF 100 T4 (A3:8) F400 IE2 9,2Kw | 4508.6 |
| CATHCF4000100 | VENTILADOR SERIE TRIFÁSICA HCF 100 T4 (A3:8) F400 IE2 11Kw | 5070.31 |
| CATHCF4000101 | VENTILADOR SERIE TRIFÁSICA HCF 100 T4 (A3:8) F400 IE2 18,5Kw | 6464.36 |
| CATHCF4000102 | VENTILADOR SERIE TRIFÁSICA HCF 100 T4 (A3:8) F400 IE2 22Kw | 6978.81 |
| CATHCF4000103 | VENTILADOR SERIE TRIFÁSICA HCF 100 T4 (A3:4) F400 IE2 5,5Kw | 3663.82 |
| CATHCF4000104 | VENTILADOR SERIE TRIFÁSICA HCF 100 T4 (A3:4) F400 IE2 7,5Kw | 3952.19 |
| CATHCF4000105 | VENTILADOR SERIE TRIFÁSICA HCF 100 T4 (A3:4) F400 IE2 9,2Kw | 4227.59 |
| CATHCF4000106 | VENTILADOR SERIE TRIFÁSICA HCF 100 T4 (A3:4) F400 IE2 11Kw | 4789.19 |
| CATHCF4000107 | VENTILADOR SERIE TRIFÁSICA HCF 100 T4 (A3:4) F400 IE2 18,5Kw | 6183.35 |
| CATHCF4000108 | VENTILADOR SERIE TRIFÁSICA HCF 100 T4 (A3:4) F400 IE2 22Kw | 6697.68 |
| CATHCF4000109 | VENTILADOR SERIE TRIFÁSICA HCF 112 T4 (A3:8) F400 IE2 7,5Kw | 4865.12 |
| CATHCF4000110 | VENTILADOR SERIE TRIFÁSICA HCF 112 T4 (A3:8) F400 IE2 9,2Kw | 5140.51 |
| CATHCF4000111 | VENTILADOR SERIE TRIFÁSICA HCF 112 T4 (A3:8) F400 IE2 11Kw | 5702.11 |
| CATHCF4000112 | VENTILADOR SERIE TRIFÁSICA HCF 112 T4 (A3:8) F400 IE2 18,5Kw | 7096.27 |
| CATHCF4000113 | VENTILADOR SERIE TRIFÁSICA HCF 112 T4 (A3:8) F400 IE2 22Kw | 7610.61 |
| CATHCF4000114 | VENTILADOR SERIE TRIFÁSICA HCF 112 T4 (A3:8) F400 IE2 30Kw | 9033.65 |
| CATHCF4000115 | VENTILADOR SERIE TRIFÁSICA HCF 112 T4 (A3:8) F400 IE2 37Kw | 10384.54 |
| CATHCF4000116 | VENTILADOR SERIE TRIFÁSICA HCF 112 T4 (A3:4) F400 IE2 7,5Kw | 4584.1 |
| CATHCF4000117 | VENTILADOR SERIE TRIFÁSICA HCF 112 T4 (A3:4) F400 IE2 9,2Kw | 4859.5 |
| CATHCF4000118 | VENTILADOR SERIE TRIFÁSICA HCF 112 T4 (A3:4) F400 IE2 11Kw | 5421.1 |
| CATHCF4000119 | VENTILADOR SERIE TRIFÁSICA HCF 112 T4 (A3:4) F400 IE2 18,5Kw | 6815.26 |
| CATHCF4000120 | VENTILADOR SERIE TRIFÁSICA HCF 112 T4 (A3:4) F400 IE2 22Kw | 7329.59 |
| CATHCF4000121 | VENTILADOR SERIE TRIFÁSICA HCF 112 T4 (A3:4) F400 IE2 30Kw | 8752.63 |
| CATHCF4000122 | VENTILADOR SERIE TRIFÁSICA HCF 112 T4 (A3:4) F400 IE2 37Kw | 10103.42 |
| CATHCF4000123 | VENTILADOR SERIE TRIFÁSICA HCF 125 T4 (A3:8) F400 IE2 11Kw | 5899.84 |
| CATHCF4000124 | VENTILADOR SERIE TRIFÁSICA HCF 125 T4 (A3:8) F400 IE2 18,5Kw | 7294 |
| CATHCF4000125 | VENTILADOR SERIE TRIFÁSICA HCF 125 T4 (A3:8) F400 IE2 22Kw | 7808.34 |
| CATHCF4000126 | VENTILADOR SERIE TRIFÁSICA HCF 125 T4 (A3:8) F400 IE2 30Kw | 9231.38 |
| CATHCF4000127 | VENTILADOR SERIE TRIFÁSICA HCF 125 T4 (A3:8) F400 IE2 37Kw | 10582.16 |
| CATHCF4000128 | VENTILADOR SERIE TRIFÁSICA HCF 125 T4 (A3:8) F400 IE2 45Kw | 11250.42 |
| CATHCF4000129 | VENTILADOR SERIE TRIFÁSICA HCF 125 T4 (A3:4) F400 IE2 11Kw | 5618.83 |
| CATHCF4000130 | VENTILADOR SERIE TRIFÁSICA HCF 125 T4 (A3:4) F400 IE2 18,5Kw | 7012.88 |
| CATHCF4000131 | VENTILADOR SERIE TRIFÁSICA HCF 125 T4 (A3:4) F400 IE2 22Kw | 7527.32 |
| CATHCF4000132 | VENTILADOR SERIE TRIFÁSICA HCF 125 T4 (A3:4) F400 IE2 30Kw | 8950.36 |
| CATHCF4000133 | VENTILADOR SERIE TRIFÁSICA HCF 125 T4 (A3:4) F400 IE2 37Kw | 10301.14 |
| CATHCF4000134 | VENTILADOR SERIE TRIFÁSICA HCF 125 T4 (A3:4) F400 IE2 45Kw | 10969.29 |
| CATHCF4000135 | VENTILADOR SERIE TRIFÁSICA HCF 45 T6 (A5:6) F400 IE3 0,75Kw | 1538.78 |
| CATHCF4000136 | VENTILADOR SERIE TRIFÁSICA HCF 50 T6 (A5:6) F400 IE3 0,75Kw | 1597.19 |
| CATHCF4000137 | VENTILADOR SERIE TRIFÁSICA HCF 56 T6 (A5:6) F400 IE3 0,75Kw | 1627.8 |
| CATHCF4000138 | VENTILADOR SERIE TRIFÁSICA HCF 63 T6 (A5:6) F400 IE3 0,75Kw | 1675.83 |
| CATHCF4000139 | VENTILADOR SERIE TRIFÁSICA HCF 71 T6 (A5:6) F400 IE3 0,75Kw | 1754.79 |
| CATHCF4000140 | VENTILADOR SERIE TRIFÁSICA HCF 80 T6 (A5:6) F400 IE3 0,75Kw | 1818.17 |
| CATHCF4000141 | VENTILADOR SERIE TRIFÁSICA HCF 80 T6 (A5:6) F400 IE3 1,1Kw | 1882.42 |
| CATHCF4000142 | VENTILADOR SERIE TRIFÁSICA HCF 80 T6 (A5:6) F400 IE3 1,5Kw | 2176.96 |
| CATHCF4000143 | VENTILADOR SERIE TRIFÁSICA HCF 80 T6 (A5:6) F400 IE3 2,2Kw | 2254.73 |
| CATHCF4000144 | VENTILADOR SERIE TRIFÁSICA HCF 90 T6 (A3:8) F400 IE3 1,5Kw | 3299.62 |
| CATHCF4000145 | VENTILADOR SERIE TRIFÁSICA HCF 90 T6 (A3:8) F400 IE3 2,2Kw | 3377.4 |
| CATHCF4000146 | VENTILADOR SERIE TRIFÁSICA HCF 90 T6 (A3:8) F400 IE3 3Kw | 3826.94 |
| CATHCF4000147 | VENTILADOR SERIE TRIFÁSICA HCF 90 T6 (A3:8) F400 IE3 4Kw | 3657.76 |
| CATHCF4000148 | VENTILADOR SERIE TRIFÁSICA HCF 90 T6 (A3:8) F400 IE3 5,5Kw | 4353.38 |
| CATHCF4000149 | VENTILADOR SERIE TRIFÁSICA HCF 90 T6 (A3:4) F400 IE3 1,5Kw | 3018.61 |
| CATHCF4000150 | VENTILADOR SERIE TRIFÁSICA HCF 90 T6 (A3:4) F400 IE3 2,2Kw | 3096.27 |
| CATHCF4000151 | VENTILADOR SERIE TRIFÁSICA HCF 90 T6 (A3:4) F400 IE3 3Kw | 3545.81 |
| CATHCF4000152 | VENTILADOR SERIE TRIFÁSICA HCF 90 T6 (A3:4) F400 IE3 4Kw | 3376.64 |
| CATHCF4000153 | VENTILADOR SERIE TRIFÁSICA HCF 90 T6 (A3:4) F400 IE3 5,5Kw | 4072.37 |
| CATHCF4000154 | VENTILADOR SERIE TRIFÁSICA HCF 100 T6 (A3:8) F400 IE3 1,5Kw | 3463.6 |
| CATHCF4000155 | VENTILADOR SERIE TRIFÁSICA HCF 100 T6 (A3:8) F400 IE3 2,2Kw | 3541.38 |
| CATHCF4000156 | VENTILADOR SERIE TRIFÁSICA HCF 100 T6 (A3:8) F400 IE3 3Kw | 3990.92 |
| CATHCF4000157 | VENTILADOR SERIE TRIFÁSICA HCF 100 T6 (A3:8) F400 IE3 4Kw | 3821.74 |
| CATHCF4000158 | VENTILADOR SERIE TRIFÁSICA HCF 100 T6 (A3:8) F400 IE3 5,5Kw | 4517.36 |
| CATHCF4000159 | VENTILADOR SERIE TRIFÁSICA HCF 100 T6 (A3:8) F400 IE3 7,5Kw | 5792.11 |
| CATHCF4000160 | VENTILADOR SERIE TRIFÁSICA HCF 100 T6 (A3:4) F400 IE3 1,5Kw | 3182.59 |
| CATHCF4000161 | VENTILADOR SERIE TRIFÁSICA HCF 100 T6 (A3:4) F400 IE3 2,2Kw | 3260.36 |
| CATHCF4000162 | VENTILADOR SERIE TRIFÁSICA HCF 100 T6 (A3:4) F400 IE3 3Kw | 3709.9 |
| CATHCF4000163 | VENTILADOR SERIE TRIFÁSICA HCF 100 T6 (A3:4) F400 IE3 4Kw | 3540.73 |
| CATHCF4000164 | VENTILADOR SERIE TRIFÁSICA HCF 100 T6 (A3:4) F400 IE3 5,5Kw | 4236.35 |
| CATHCF4000165 | VENTILADOR SERIE TRIFÁSICA HCF 100 T6 (A3:4) F400 IE3 7,5Kw | 5511.09 |
| CATHCF4000166 | VENTILADOR SERIE TRIFÁSICA HCF 112 T6 (A3:8) F400 IE3 2,2Kw | 4173.29 |
| CATHCF4000167 | VENTILADOR SERIE TRIFÁSICA HCF 112 T6 (A3:8) F400 IE3 3Kw | 4622.83 |
| CATHCF4000168 | VENTILADOR SERIE TRIFÁSICA HCF 112 T6 (A3:8) F400 IE3 4Kw | 4453.65 |
| CATHCF4000169 | VENTILADOR SERIE TRIFÁSICA HCF 112 T6 (A3:8) F400 IE3 5,5Kw | 5149.27 |
| CATHCF4000170 | VENTILADOR SERIE TRIFÁSICA HCF 112 T6 (A3:8) F400 IE3 7,5Kw | 6424.02 |
| CATHCF4000171 | VENTILADOR SERIE TRIFÁSICA HCF 112 T6 (A3:8) F400 IE3 11Kw | 7098.44 |
| CATHCF4000172 | VENTILADOR SERIE TRIFÁSICA HCF 112 T6 (A3:4) F400 IE3 2,2Kw | 3892.16 |
| CATHCF4000173 | VENTILADOR SERIE TRIFÁSICA HCF 112 T6 (A3:4) F400 IE3 3Kw | 4341.7 |
| CATHCF4000174 | VENTILADOR SERIE TRIFÁSICA HCF 112 T6 (A3:4) F400 IE3 4Kw | 4172.53 |
| CATHCF4000175 | VENTILADOR SERIE TRIFÁSICA HCF 112 T6 (A3:4) F400 IE3 5,5Kw | 4868.15 |
| CATHCF4000176 | VENTILADOR SERIE TRIFÁSICA HCF 112 T6 (A3:4) F400 IE3 7,5Kw | 6142.89 |
| CATHCF4000177 | VENTILADOR SERIE TRIFÁSICA HCF 112 T6 (A3:4) F400 IE3 11Kw | 6817.42 |
| CATHCF4000178 | VENTILADOR SERIE TRIFÁSICA HCF 125 T6 (A3:8) F400 IE3 3Kw | 4820.45 |
| CATHCF4000179 | VENTILADOR SERIE TRIFÁSICA HCF 125 T6 (A3:8) F400 IE3 4Kw | 4651.27 |
| CATHCF4000180 | VENTILADOR SERIE TRIFÁSICA HCF 125 T6 (A3:8) F400 IE3 5,5Kw | 5346.89 |
| CATHCF4000181 | VENTILADOR SERIE TRIFÁSICA HCF 125 T6 (A3:8) F400 IE3 7,5Kw | 6621.64 |
| CATHCF4000182 | VENTILADOR SERIE TRIFÁSICA HCF 125 T6 (A3:8) F400 IE3 11Kw | 7296.06 |
| CATHCF4000183 | VENTILADOR SERIE TRIFÁSICA HCF 125 T6 (A3:8) F400 IE3 15Kw | 8161.39 |
| CATHCF4000184 | VENTILADOR SERIE TRIFÁSICA HCF 125 T6 (A3:4) F400 IE3 3Kw | 4539.43 |
| CATHCF4000185 | VENTILADOR SERIE TRIFÁSICA HCF 125 T6 (A3:4) F400 IE3 4Kw | 4370.26 |
| CATHCF4000186 | VENTILADOR SERIE TRIFÁSICA HCF 125 T6 (A3:4) F400 IE3 5,5Kw | 5065.88 |
| CATHCF4000187 | VENTILADOR SERIE TRIFÁSICA HCF 125 T6 (A3:4) F400 IE3 7,5Kw | 6340.62 |
| CATHCF4000188 | VENTILADOR SERIE TRIFÁSICA HCF 125 T6 (A3:4) F400 IE3 11Kw | 7015.04 |
| CATHCF4000189 | VENTILADOR SERIE TRIFÁSICA HCF 125 T6 (A3:4) F400 IE3 15Kw | 7880.37 |
| CATHCF4000190 | VENTILADOR SERIE TRIFÁSICA HCF 45 T6 (A5:6) F400 IE2 0,75Kw | 1477.23 |
| CATHCF4000191 | VENTILADOR SERIE TRIFÁSICA HCF 50 T6 (A5:6) F400 IE2 0,75Kw | 1535.64 |
| CATHCF4000192 | VENTILADOR SERIE TRIFÁSICA HCF 56 T6 (A5:6) F400 IE2 0,75Kw | 1566.25 |
| CATHCF4000193 | VENTILADOR SERIE TRIFÁSICA HCF 63 T6 (A5:6) F400 IE2 0,75Kw | 1614.28 |
| CATHCF4000194 | VENTILADOR SERIE TRIFÁSICA HCF 71 T6 (A5:6) F400 IE2 0,75Kw | 1693.24 |
| CATHCF4000195 | VENTILADOR SERIE TRIFÁSICA HCF 80 T6 (A5:6) F400 IE2 0,75Kw | 1756.63 |
| CATHCF4000196 | VENTILADOR SERIE TRIFÁSICA HCF 80 T6 (A5:6) F400 IE2 1,1Kw | 1817.2 |
| CATHCF4000197 | VENTILADOR SERIE TRIFÁSICA HCF 80 T6 (A5:6) F400 IE2 1,5Kw | 2024.45 |
| CATHCF4000198 | VENTILADOR SERIE TRIFÁSICA HCF 80 T6 (A5:6) F400 IE2 2,2Kw | 2168.53 |
| CATHCF4000199 | VENTILADOR SERIE TRIFÁSICA HCF 90 T6 (A3:8) F400 IE2 1,5Kw | 3147.11 |
| CATHCF4000200 | VENTILADOR SERIE TRIFÁSICA HCF 90 T6 (A3:8) F400 IE2 2,2Kw | 3291.19 |
| CATHCF4000201 | VENTILADOR SERIE TRIFÁSICA HCF 90 T6 (A3:8) F400 IE2 3Kw | 3649.76 |
| CATHCF4000202 | VENTILADOR SERIE TRIFÁSICA HCF 90 T6 (A3:8) F400 IE2 4Kw | 3898.87 |
| CATHCF4000203 | VENTILADOR SERIE TRIFÁSICA HCF 90 T6 (A3:8) F400 IE2 5,5Kw | 4056.14 |
| CATHCF4000204 | VENTILADOR SERIE TRIFÁSICA HCF 90 T6 (A3:4) F400 IE2 1,5Kw | 2866.09 |
| CATHCF4000205 | VENTILADOR SERIE TRIFÁSICA HCF 90 T6 (A3:4) F400 IE2 2,2Kw | 3010.06 |
| CATHCF4000206 | VENTILADOR SERIE TRIFÁSICA HCF 90 T6 (A3:4) F400 IE2 3Kw | 3368.63 |
| CATHCF4000207 | VENTILADOR SERIE TRIFÁSICA HCF 90 T6 (A3:4) F400 IE2 4Kw | 3617.74 |
| CATHCF4000208 | VENTILADOR SERIE TRIFÁSICA HCF 90 T6 (A3:4) F400 IE2 5,5Kw | 3775.12 |
| CATHCF4000209 | VENTILADOR SERIE TRIFÁSICA HCF 100 T6 (A3:8) F400 IE2 1,5Kw | 3311.09 |
| CATHCF4000210 | VENTILADOR SERIE TRIFÁSICA HCF 100 T6 (A3:8) F400 IE2 2,2Kw | 3455.17 |
| CATHCF4000211 | VENTILADOR SERIE TRIFÁSICA HCF 100 T6 (A3:8) F400 IE2 3Kw | 3813.74 |
| CATHCF4000212 | VENTILADOR SERIE TRIFÁSICA HCF 100 T6 (A3:8) F400 IE2 4Kw | 4062.85 |
| CATHCF4000213 | VENTILADOR SERIE TRIFÁSICA HCF 100 T6 (A3:8) F400 IE2 5,5Kw | 4220.12 |
| CATHCF4000214 | VENTILADOR SERIE TRIFÁSICA HCF 100 T6 (A3:8) F400 IE2 7,5Kw | 5339 |
| CATHCF4000215 | VENTILADOR SERIE TRIFÁSICA HCF 100 T6 (A3:4) F400 IE2 1,5Kw | 3030.07 |
| CATHCF4000216 | VENTILADOR SERIE TRIFÁSICA HCF 100 T6 (A3:4) F400 IE2 2,2Kw | 3174.04 |
| CATHCF4000217 | VENTILADOR SERIE TRIFÁSICA HCF 100 T6 (A3:4) F400 IE2 3Kw | 3532.72 |
| CATHCF4000218 | VENTILADOR SERIE TRIFÁSICA HCF 100 T6 (A3:4) F400 IE2 4Kw | 3781.83 |
| CATHCF4000219 | VENTILADOR SERIE TRIFÁSICA HCF 100 T6 (A3:4) F400 IE2 5,5Kw | 3939.11 |
| CATHCF4000220 | VENTILADOR SERIE TRIFÁSICA HCF 100 T6 (A3:4) F400 IE2 7,5Kw | 5057.98 |
| CATHCF4000221 | VENTILADOR SERIE TRIFÁSICA HCF 112 T6 (A3:8) F400 IE2 2,2Kw | 4087.08 |
| CATHCF4000222 | VENTILADOR SERIE TRIFÁSICA HCF 112 T6 (A3:8) F400 IE2 3Kw | 4445.65 |
| CATHCF4000223 | VENTILADOR SERIE TRIFÁSICA HCF 112 T6 (A3:8) F400 IE2 4Kw | 4694.76 |
| CATHCF4000224 | VENTILADOR SERIE TRIFÁSICA HCF 112 T6 (A3:8) F400 IE2 5,5Kw | 4852.03 |
| CATHCF4000225 | VENTILADOR SERIE TRIFÁSICA HCF 112 T6 (A3:8) F400 IE2 7,5Kw | 5970.91 |
| CATHCF4000226 | VENTILADOR SERIE TRIFÁSICA HCF 112 T6 (A3:8) F400 IE2 11Kw | 6687.62 |
| CATHCF4000227 | VENTILADOR SERIE TRIFÁSICA HCF 112 T6 (A3:4) F400 IE2 2,2Kw | 3805.95 |
| CATHCF4000228 | VENTILADOR SERIE TRIFÁSICA HCF 112 T6 (A3:4) F400 IE2 3Kw | 4164.52 |
| CATHCF4000229 | VENTILADOR SERIE TRIFÁSICA HCF 112 T6 (A3:4) F400 IE2 4Kw | 4413.63 |
| CATHCF4000230 | VENTILADOR SERIE TRIFÁSICA HCF 112 T6 (A3:4) F400 IE2 5,5Kw | 4571.02 |
| CATHCF4000231 | VENTILADOR SERIE TRIFÁSICA HCF 112 T6 (A3:4) F400 IE2 7,5Kw | 5689.78 |
| CATHCF4000232 | VENTILADOR SERIE TRIFÁSICA HCF 112 T6 (A3:4) F400 IE2 11Kw | 6406.6 |
| CATHCF4000233 | VENTILADOR SERIE TRIFÁSICA HCF 125 T6 (A3:8) F400 IE2 3Kw | 4643.27 |
| CATHCF4000234 | VENTILADOR SERIE TRIFÁSICA HCF 125 T6 (A3:8) F400 IE2 4Kw | 4892.38 |
| CATHCF4000235 | VENTILADOR SERIE TRIFÁSICA HCF 125 T6 (A3:8) F400 IE2 5,5Kw | 5049.76 |
| CATHCF4000236 | VENTILADOR SERIE TRIFÁSICA HCF 125 T6 (A3:8) F400 IE2 7,5Kw | 6168.53 |
| CATHCF4000237 | VENTILADOR SERIE TRIFÁSICA HCF 125 T6 (A3:8) F400 IE2 11Kw | 6885.24 |
| CATHCF4000238 | VENTILADOR SERIE TRIFÁSICA HCF 125 T6 (A3:8) F400 IE2 15Kw | 7650.09 |
| CATHCF4000239 | VENTILADOR SERIE TRIFÁSICA HCF 125 T6 (A3:4) F400 IE2 3Kw | 4362.25 |
| CATHCF4000240 | VENTILADOR SERIE TRIFÁSICA HCF 125 T6 (A3:4) F400 IE2 4Kw | 4611.36 |
| CATHCF4000241 | VENTILADOR SERIE TRIFÁSICA HCF 125 T6 (A3:4) F400 IE2 5,5Kw | 4768.64 |
| CATHCF4000242 | VENTILADOR SERIE TRIFÁSICA HCF 125 T6 (A3:4) F400 IE2 7,5Kw | 5887.51 |
| CATHCF4000243 | VENTILADOR SERIE TRIFÁSICA HCF 125 T6 (A3:4) F400 IE2 11Kw | 6604.22 |
| CATHCF4000244 | VENTILADOR SERIE TRIFÁSICA HCF 125 T6 (A3:4) F400 IE2 15Kw | 7369.07 |
| CATHCF3000001 | VENTILADOR SERIE TRIFÁSICA HCF 45 T4 (A2:9) F300 IE3 0,55Kw | 940.94 |
| CATHCF3000002 | VENTILADOR SERIE TRIFÁSICA HCF 45 T4 (A2:9) F300 IE3 0,75Kw | 944.08 |
| CATHCF3000003 | VENTILADOR SERIE TRIFÁSICA HCF 45 T4 (A2:6) F300 IE3 0,55Kw | 870.63 |
| CATHCF3000004 | VENTILADOR SERIE TRIFÁSICA HCF 45 T4 (A2:6) F300 IE3 0,75Kw | 873.77 |
| CATHCF3000005 | VENTILADOR SERIE TRIFÁSICA HCF 50 T4 (A2:9) F300 IE3 0,55Kw | 999.35 |
| CATHCF3000006 | VENTILADOR SERIE TRIFÁSICA HCF 50 T4 (A2:9) F300 IE3 0,75Kw | 1002.49 |
| CATHCF3000007 | VENTILADOR SERIE TRIFÁSICA HCF 50 T4 (A2:9) F300 IE3 1,1Kw | 1015.04 |
| CATHCF3000008 | VENTILADOR SERIE TRIFÁSICA HCF 50 T4 (A2:6) F300 IE3 0,55Kw | 929.15 |
| CATHCF3000009 | VENTILADOR SERIE TRIFÁSICA HCF 50 T4 (A2:6) F300 IE3 0,75Kw | 932.29 |
| CATHCF3000010 | VENTILADOR SERIE TRIFÁSICA HCF 50 T4 (A2:6) F300 IE3 1,1Kw | 944.84 |
| CATHCF3000011 | VENTILADOR SERIE TRIFÁSICA HCF 56 T4 (A2:9) F300 IE3 0,55Kw | 1029.96 |
| CATHCF3000012 | VENTILADOR SERIE TRIFÁSICA HCF 56 T4 (A2:9) F300 IE3 0,75Kw | 1033.1 |
| CATHCF3000013 | VENTILADOR SERIE TRIFÁSICA HCF 56 T4 (A2:9) F300 IE3 1,1Kw | 1045.65 |
| CATHCF3000014 | VENTILADOR SERIE TRIFÁSICA HCF 56 T4 (A2:9) F300 IE3 1,5Kw | 1077.99 |
| CATHCF3000015 | VENTILADOR SERIE TRIFÁSICA HCF 56 T4 (A2:9) F300 IE3 2,2Kw | 1329.48 |
| CATHCF3000016 | VENTILADOR SERIE TRIFÁSICA HCF 56 T4 (A2:6) F300 IE3 0,55Kw | 959.76 |
| CATHCF3000017 | VENTILADOR SERIE TRIFÁSICA HCF 56 T4 (A2:6) F300 IE3 0,75Kw | 962.9 |
| CATHCF3000018 | VENTILADOR SERIE TRIFÁSICA HCF 56 T4 (A2:6) F300 IE3 1,1Kw | 975.45 |
| CATHCF3000019 | VENTILADOR SERIE TRIFÁSICA HCF 56 T4 (A2:6) F300 IE3 1,5Kw | 1007.68 |
| CATHCF3000020 | VENTILADOR SERIE TRIFÁSICA HCF 56 T4 (A2:6) F300 IE3 2,2Kw | 1259.17 |
| CATHCF3000021 | VENTILADOR SERIE TRIFÁSICA HCF 63 T4 (A2:9) F300 IE3 0,55Kw | 1077.99 |
| CATHCF3000022 | VENTILADOR SERIE TRIFÁSICA HCF 63 T4 (A2:9) F300 IE3 0,75Kw | 1081.13 |
| CATHCF3000023 | VENTILADOR SERIE TRIFÁSICA HCF 63 T4 (A2:9) F300 IE3 1,1Kw | 1093.67 |
| CATHCF3000024 | VENTILADOR SERIE TRIFÁSICA HCF 63 T4 (A2:9) F300 IE3 1,5Kw | 1126.02 |
| CATHCF3000025 | VENTILADOR SERIE TRIFÁSICA HCF 63 T4 (A2:9) F300 IE3 2,2Kw | 1377.5 |
| CATHCF3000026 | VENTILADOR SERIE TRIFÁSICA HCF 63 T4 (A2:9) F300 IE3 3Kw | 1537.81 |
| CATHCF3000027 | VENTILADOR SERIE TRIFÁSICA HCF 63 T4 (A2:6) F300 IE3 0,55Kw | 1007.79 |
| CATHCF3000028 | VENTILADOR SERIE TRIFÁSICA HCF 63 T4 (A2:6) F300 IE3 0,75Kw | 1010.93 |
| CATHCF3000029 | VENTILADOR SERIE TRIFÁSICA HCF 63 T4 (A2:6) F300 IE3 1,1Kw | 1023.47 |
| CATHCF3000030 | VENTILADOR SERIE TRIFÁSICA HCF 63 T4 (A2:6) F300 IE3 1,5Kw | 1055.71 |
| CATHCF3000031 | VENTILADOR SERIE TRIFÁSICA HCF 63 T4 (A2:6) F300 IE3 2,2Kw | 1307.19 |
| CATHCF3000032 | VENTILADOR SERIE TRIFÁSICA HCF 63 T4 (A2:6) F300 IE3 3Kw | 1467.5 |
| CATHCF3000033 | VENTILADOR SERIE TRIFÁSICA HCF 71 T4 (A2:9) F300 IE3 0,75Kw | 1160.09 |
| CATHCF3000034 | VENTILADOR SERIE TRIFÁSICA HCF 71 T4 (A2:9) F300 IE3 1,1Kw | 1172.63 |
| CATHCF3000035 | VENTILADOR SERIE TRIFÁSICA HCF 71 T4 (A2:9) F300 IE3 1,5Kw | 1204.98 |
| CATHCF3000036 | VENTILADOR SERIE TRIFÁSICA HCF 71 T4 (A2:9) F300 IE3 2,2Kw | 1456.46 |
| CATHCF3000037 | VENTILADOR SERIE TRIFÁSICA HCF 71 T4 (A2:9) F300 IE3 3Kw | 1616.77 |
| CATHCF3000038 | VENTILADOR SERIE TRIFÁSICA HCF 71 T4 (A2:9) F300 IE3 4Kw | 1789.4 |
| CATHCF3000039 | VENTILADOR SERIE TRIFÁSICA HCF 71 T4 (A2:6) F300 IE3 0,75Kw | 1089.89 |
| CATHCF3000040 | VENTILADOR SERIE TRIFÁSICA HCF 71 T4 (A2:6) F300 IE3 1,1Kw | 1102.43 |
| CATHCF3000041 | VENTILADOR SERIE TRIFÁSICA HCF 71 T4 (A2:6) F300 IE3 1,5Kw | 1134.67 |
| CATHCF3000042 | VENTILADOR SERIE TRIFÁSICA HCF 71 T4 (A2:6) F300 IE3 2,2Kw | 1386.16 |
| CATHCF3000043 | VENTILADOR SERIE TRIFÁSICA HCF 71 T4 (A2:6) F300 IE3 3Kw | 1546.46 |
| CATHCF3000044 | VENTILADOR SERIE TRIFÁSICA HCF 71 T4 (A2:6) F300 IE3 4Kw | 1719.09 |
| CATHCF3000045 | VENTILADOR SERIE TRIFÁSICA HCF 80 T4 (A2:9) F300 IE3 1,1Kw | 1236.02 |
| CATHCF3000046 | VENTILADOR SERIE TRIFÁSICA HCF 80 T4 (A2:9) F300 IE3 1,5Kw | 1268.36 |
| CATHCF3000047 | VENTILADOR SERIE TRIFÁSICA HCF 80 T4 (A2:9) F300 IE3 2,2Kw | 1519.74 |
| CATHCF3000048 | VENTILADOR SERIE TRIFÁSICA HCF 80 T4 (A2:9) F300 IE3 3Kw | 1680.04 |
| CATHCF3000049 | VENTILADOR SERIE TRIFÁSICA HCF 80 T4 (A2:9) F300 IE3 4Kw | 1852.68 |
| CATHCF3000050 | VENTILADOR SERIE TRIFÁSICA HCF 80 T4 (A2:9) F300 IE3 5,5Kw | 2141.27 |
| CATHCF3000051 | VENTILADOR SERIE TRIFÁSICA HCF 80 T4 (A2:9) F300 IE3 7,5Kw | 2425.42 |
| CATHCF3000052 | VENTILADOR SERIE TRIFÁSICA HCF 80 T4 (A2:6) F300 IE3 1,1Kw | 1165.71 |
| CATHCF3000053 | VENTILADOR SERIE TRIFÁSICA HCF 80 T4 (A2:6) F300 IE3 1,5Kw | 1198.05 |
| CATHCF3000054 | VENTILADOR SERIE TRIFÁSICA HCF 80 T4 (A2:6) F300 IE3 2,2Kw | 1449.54 |
| CATHCF3000055 | VENTILADOR SERIE TRIFÁSICA HCF 80 T4 (A2:6) F300 IE3 3Kw | 1609.84 |
| CATHCF3000056 | VENTILADOR SERIE TRIFÁSICA HCF 80 T4 (A2:6) F300 IE3 4Kw | 1782.48 |
| CATHCF3000057 | VENTILADOR SERIE TRIFÁSICA HCF 80 T4 (A2:6) F300 IE3 5,5Kw | 2070.96 |
| CATHCF3000058 | VENTILADOR SERIE TRIFÁSICA HCF 80 T4 (A2:6) F300 IE3 7,5Kw | 2355.11 |
| CATHCF3000059 | VENTILADOR SERIE TRIFÁSICA HCF 90 T4 (A6:6) F300 IE3 3Kw | 2412.66 |
| CATHCF3000060 | VENTILADOR SERIE TRIFÁSICA HCF 90 T4 (A6:6) F300 IE3 4Kw | 2585.29 |
| CATHCF3000061 | VENTILADOR SERIE TRIFÁSICA HCF 90 T4 (A6:6) F300 IE3 5,5Kw | 2873.77 |
| CATHCF3000062 | VENTILADOR SERIE TRIFÁSICA HCF 90 T4 (A6:6) F300 IE3 7,5Kw | 3157.93 |
| CATHCF3000063 | VENTILADOR SERIE TRIFÁSICA HCF 90 T4 (A6:6) F300 IE3 9,2Kw | 3485.67 |
| CATHCF3000064 | VENTILADOR SERIE TRIFÁSICA HCF 90 T4 (A6:6) F300 IE3 15Kw | 4717.26 |
| CATHCF3000065 | VENTILADOR SERIE TRIFÁSICA HCF 90 T4 (A6:3) F300 IE3 3Kw | 2179.67 |
| CATHCF3000066 | VENTILADOR SERIE TRIFÁSICA HCF 90 T4 (A6:3) F300 IE3 4Kw | 2352.3 |
| CATHCF3000067 | VENTILADOR SERIE TRIFÁSICA HCF 90 T4 (A6:3) F300 IE3 5,5Kw | 2640.89 |
| CATHCF3000068 | VENTILADOR SERIE TRIFÁSICA HCF 90 T4 (A6:3) F300 IE3 7,5Kw | 2924.93 |
| CATHCF3000069 | VENTILADOR SERIE TRIFÁSICA HCF 90 T4 (A6:3) F300 IE3 9,2Kw | 3252.68 |
| CATHCF3000070 | VENTILADOR SERIE TRIFÁSICA HCF 90 T4 (A6:3) F300 IE3 15Kw | 4484.27 |
| CATHCF3000071 | VENTILADOR SERIE TRIFÁSICA HCF 100 T4 (A6:6) F300 IE3 5,5Kw | 3037.86 |
| CATHCF3000072 | VENTILADOR SERIE TRIFÁSICA HCF 100 T4 (A6:6) F300 IE3 7,5Kw | 3321.91 |
| CATHCF3000073 | VENTILADOR SERIE TRIFÁSICA HCF 100 T4 (A6:6) F300 IE3 9,2Kw | 3649.65 |
| CATHCF3000074 | VENTILADOR SERIE TRIFÁSICA HCF 100 T4 (A6:6) F300 IE3 15Kw | 4881.24 |
| CATHCF3000075 | VENTILADOR SERIE TRIFÁSICA HCF 100 T4 (A6:6) F300 IE3 18,5Kw | 5458.09 |
| CATHCF3000076 | VENTILADOR SERIE TRIFÁSICA HCF 100 T4 (A6:6) F300 IE3 22Kw | 5982.05 |
| CATHCF3000077 | VENTILADOR SERIE TRIFÁSICA HCF 100 T4 (A6:3) F300 IE3 5,5Kw | 2804.87 |
| CATHCF3000078 | VENTILADOR SERIE TRIFÁSICA HCF 100 T4 (A6:3) F300 IE3 7,5Kw | 3088.92 |
| CATHCF3000079 | VENTILADOR SERIE TRIFÁSICA HCF 100 T4 (A6:3) F300 IE3 9,2Kw | 3416.66 |
| CATHCF3000080 | VENTILADOR SERIE TRIFÁSICA HCF 100 T4 (A6:3) F300 IE3 15Kw | 4648.25 |
| CATHCF3000081 | VENTILADOR SERIE TRIFÁSICA HCF 100 T4 (A6:3) F300 IE3 18,5Kw | 5225.1 |
| CATHCF3000082 | VENTILADOR SERIE TRIFÁSICA HCF 100 T4 (A6:3) F300 IE3 22Kw | 5749.06 |
| CATHCF3000083 | VENTILADOR SERIE TRIFÁSICA HCF 112 T4 (A6:6) F300 IE3 5,5Kw | 3669.66 |
| CATHCF3000084 | VENTILADOR SERIE TRIFÁSICA HCF 112 T4 (A6:6) F300 IE3 7,5Kw | 3953.82 |
| CATHCF3000085 | VENTILADOR SERIE TRIFÁSICA HCF 112 T4 (A6:6) F300 IE3 9,2Kw | 4281.56 |
| CATHCF3000086 | VENTILADOR SERIE TRIFÁSICA HCF 112 T4 (A6:6) F300 IE3 15Kw | 5513.15 |
| CATHCF3000087 | VENTILADOR SERIE TRIFÁSICA HCF 112 T4 (A6:6) F300 IE3 18,5Kw | 6090 |
| CATHCF3000088 | VENTILADOR SERIE TRIFÁSICA HCF 112 T4 (A6:6) F300 IE3 22Kw | 6613.96 |
| CATHCF3000089 | VENTILADOR SERIE TRIFÁSICA HCF 112 T4 (A6:6) F300 IE3 30Kw | 7912.07 |
| CATHCF3000090 | VENTILADOR SERIE TRIFÁSICA HCF 112 T4 (A6:6) F300 IE3 37Kw | 8820.67 |
| CATHCF3000091 | VENTILADOR SERIE TRIFÁSICA HCF 112 T4 (A6:3) F300 IE3 5,5Kw | 3436.78 |
| CATHCF3000092 | VENTILADOR SERIE TRIFÁSICA HCF 112 T4 (A6:3) F300 IE3 7,5Kw | 3720.83 |
| CATHCF3000093 | VENTILADOR SERIE TRIFÁSICA HCF 112 T4 (A6:3) F300 IE3 9,2Kw | 4048.57 |
| CATHCF3000094 | VENTILADOR SERIE TRIFÁSICA HCF 112 T4 (A6:3) F300 IE3 15Kw | 5280.16 |
| CATHCF3000095 | VENTILADOR SERIE TRIFÁSICA HCF 112 T4 (A6:3) F300 IE3 18,5Kw | 5857.01 |
| CATHCF3000096 | VENTILADOR SERIE TRIFÁSICA HCF 112 T4 (A6:3) F300 IE3 22Kw | 6380.97 |
| CATHCF3000097 | VENTILADOR SERIE TRIFÁSICA HCF 112 T4 (A6:3) F300 IE3 30Kw | 7679.08 |
| CATHCF3000098 | VENTILADOR SERIE TRIFÁSICA HCF 112 T4 (A6:3) F300 IE3 37Kw | 8587.68 |
| CATHCF3000099 | VENTILADOR SERIE TRIFÁSICA HCF 125 T4 (A6:6) F300 IE3 7,5Kw | 4151.54 |
| CATHCF3000100 | VENTILADOR SERIE TRIFÁSICA HCF 125 T4 (A6:6) F300 IE3 9,2Kw | 4479.18 |
| CATHCF3000101 | VENTILADOR SERIE TRIFÁSICA HCF 125 T4 (A6:6) F300 IE3 15Kw | 5710.77 |
| CATHCF3000102 | VENTILADOR SERIE TRIFÁSICA HCF 125 T4 (A6:6) F300 IE3 18,5Kw | 6287.62 |
| CATHCF3000103 | VENTILADOR SERIE TRIFÁSICA HCF 125 T4 (A6:6) F300 IE3 22Kw | 6811.69 |
| CATHCF3000104 | VENTILADOR SERIE TRIFÁSICA HCF 125 T4 (A6:6) F300 IE3 30Kw | 8109.8 |
| CATHCF3000105 | VENTILADOR SERIE TRIFÁSICA HCF 125 T4 (A6:6) F300 IE3 37Kw | 9018.29 |
| CATHCF3000106 | VENTILADOR SERIE TRIFÁSICA HCF 125 T4 (A6:6) F300 IE3 45Kw | 10172.1 |
| CATHCF3000107 | VENTILADOR SERIE TRIFÁSICA HCF 125 T4 (A6:3) F300 IE3 7,5Kw | 3918.55 |
| CATHCF3000108 | VENTILADOR SERIE TRIFÁSICA HCF 125 T4 (A6:3) F300 IE3 9,2Kw | 4246.3 |
| CATHCF3000109 | VENTILADOR SERIE TRIFÁSICA HCF 125 T4 (A6:3) F300 IE3 15Kw | 5477.88 |
| CATHCF3000110 | VENTILADOR SERIE TRIFÁSICA HCF 125 T4 (A6:3) F300 IE3 18,5Kw | 6054.63 |
| CATHCF3000111 | VENTILADOR SERIE TRIFÁSICA HCF 125 T4 (A6:3) F300 IE3 22Kw | 6578.7 |
| CATHCF3000112 | VENTILADOR SERIE TRIFÁSICA HCF 125 T4 (A6:3) F300 IE3 30Kw | 7876.8 |
| CATHCF3000113 | VENTILADOR SERIE TRIFÁSICA HCF 125 T4 (A6:3) F300 IE3 37Kw | 8785.3 |
| CATHCF3000114 | VENTILADOR SERIE TRIFÁSICA HCF 125 T4 (A6:3) F300 IE3 45Kw | 9939.11 |
| CATHCF3000115 | VENTILADOR SERIE TRIFÁSICA HCF 45 T4 (A2:9) F300 IE2 0,55Kw | 887.83 |
| CATHCF3000116 | VENTILADOR SERIE TRIFÁSICA HCF 45 T4 (A2:9) F300 IE2 0,75Kw | 895.94 |
| CATHCF3000117 | VENTILADOR SERIE TRIFÁSICA HCF 45 T4 (A2:6) F300 IE2 0,55Kw | 817.63 |
| CATHCF3000118 | VENTILADOR SERIE TRIFÁSICA HCF 45 T4 (A2:6) F300 IE2 0,75Kw | 825.74 |
| CATHCF3000119 | VENTILADOR SERIE TRIFÁSICA HCF 50 T4 (A2:9) F300 IE2 0,55Kw | 946.35 |
| CATHCF3000120 | VENTILADOR SERIE TRIFÁSICA HCF 50 T4 (A2:9) F300 IE2 0,75Kw | 954.46 |
| CATHCF3000121 | VENTILADOR SERIE TRIFÁSICA HCF 50 T4 (A2:9) F300 IE2 1,1Kw | 986.16 |
| CATHCF3000122 | VENTILADOR SERIE TRIFÁSICA HCF 50 T4 (A2:6) F300 IE2 0,55Kw | 876.04 |
| CATHCF3000123 | VENTILADOR SERIE TRIFÁSICA HCF 50 T4 (A2:6) F300 IE2 0,75Kw | 884.15 |
| CATHCF3000124 | VENTILADOR SERIE TRIFÁSICA HCF 50 T4 (A2:6) F300 IE2 1,1Kw | 915.96 |
| CATHCF3000125 | VENTILADOR SERIE TRIFÁSICA HCF 56 T4 (A2:9) F300 IE2 0,55Kw | 976.96 |
| CATHCF3000126 | VENTILADOR SERIE TRIFÁSICA HCF 56 T4 (A2:9) F300 IE2 0,75Kw | 985.07 |
| CATHCF3000127 | VENTILADOR SERIE TRIFÁSICA HCF 56 T4 (A2:9) F300 IE2 1,1Kw | 1016.77 |
| CATHCF3000128 | VENTILADOR SERIE TRIFÁSICA HCF 56 T4 (A2:9) F300 IE2 1,5Kw | 1047.27 |
| CATHCF3000129 | VENTILADOR SERIE TRIFÁSICA HCF 56 T4 (A2:9) F300 IE2 2,2Kw | 1277.88 |
| CATHCF3000130 | VENTILADOR SERIE TRIFÁSICA HCF 56 T4 (A2:6) F300 IE2 0,55Kw | 906.65 |
| CATHCF3000131 | VENTILADOR SERIE TRIFÁSICA HCF 56 T4 (A2:6) F300 IE2 0,75Kw | 914.77 |
| CATHCF3000132 | VENTILADOR SERIE TRIFÁSICA HCF 56 T4 (A2:6) F300 IE2 1,1Kw | 946.57 |
| CATHCF3000133 | VENTILADOR SERIE TRIFÁSICA HCF 56 T4 (A2:6) F300 IE2 1,5Kw | 976.96 |
| CATHCF3000134 | VENTILADOR SERIE TRIFÁSICA HCF 56 T4 (A2:6) F300 IE2 2,2Kw | 1207.68 |
| CATHCF3000135 | VENTILADOR SERIE TRIFÁSICA HCF 63 T4 (A2:9) F300 IE2 0,55Kw | 1024.99 |
| CATHCF3000136 | VENTILADOR SERIE TRIFÁSICA HCF 63 T4 (A2:9) F300 IE2 0,75Kw | 1033.1 |
| CATHCF3000137 | VENTILADOR SERIE TRIFÁSICA HCF 63 T4 (A2:9) F300 IE2 1,1Kw | 1064.79 |
| CATHCF3000138 | VENTILADOR SERIE TRIFÁSICA HCF 63 T4 (A2:9) F300 IE2 1,5Kw | 1095.19 |
| CATHCF3000139 | VENTILADOR SERIE TRIFÁSICA HCF 63 T4 (A2:9) F300 IE2 2,2Kw | 1325.91 |
| CATHCF3000140 | VENTILADOR SERIE TRIFÁSICA HCF 63 T4 (A2:9) F300 IE2 3Kw | 1452.68 |
| CATHCF3000141 | VENTILADOR SERIE TRIFÁSICA HCF 63 T4 (A2:6) F300 IE2 0,55Kw | 954.68 |
| CATHCF3000142 | VENTILADOR SERIE TRIFÁSICA HCF 63 T4 (A2:6) F300 IE2 0,75Kw | 962.79 |
| CATHCF3000143 | VENTILADOR SERIE TRIFÁSICA HCF 63 T4 (A2:6) F300 IE2 1,1Kw | 994.59 |
| CATHCF3000144 | VENTILADOR SERIE TRIFÁSICA HCF 63 T4 (A2:6) F300 IE2 1,5Kw | 1024.99 |
| CATHCF3000145 | VENTILADOR SERIE TRIFÁSICA HCF 63 T4 (A2:6) F300 IE2 2,2Kw | 1255.6 |
| CATHCF3000146 | VENTILADOR SERIE TRIFÁSICA HCF 63 T4 (A2:6) F300 IE2 3Kw | 1382.37 |
| CATHCF3000147 | VENTILADOR SERIE TRIFÁSICA HCF 71 T4 (A2:9) F300 IE2 0,75Kw | 1112.06 |
| CATHCF3000148 | VENTILADOR SERIE TRIFÁSICA HCF 71 T4 (A2:9) F300 IE2 1,1Kw | 1143.75 |
| CATHCF3000149 | VENTILADOR SERIE TRIFÁSICA HCF 71 T4 (A2:9) F300 IE2 1,5Kw | 1174.15 |
| CATHCF3000150 | VENTILADOR SERIE TRIFÁSICA HCF 71 T4 (A2:9) F300 IE2 2,2Kw | 1404.87 |
| CATHCF3000151 | VENTILADOR SERIE TRIFÁSICA HCF 71 T4 (A2:9) F300 IE2 3Kw | 1531.53 |
| CATHCF3000152 | VENTILADOR SERIE TRIFÁSICA HCF 71 T4 (A2:9) F300 IE2 4Kw | 1725.47 |
| CATHCF3000153 | VENTILADOR SERIE TRIFÁSICA HCF 71 T4 (A2:6) F300 IE2 0,75Kw | 1041.75 |
| CATHCF3000154 | VENTILADOR SERIE TRIFÁSICA HCF 71 T4 (A2:6) F300 IE2 1,1Kw | 1073.45 |
| CATHCF3000155 | VENTILADOR SERIE TRIFÁSICA HCF 71 T4 (A2:6) F300 IE2 1,5Kw | 1103.95 |
| CATHCF3000156 | VENTILADOR SERIE TRIFÁSICA HCF 71 T4 (A2:6) F300 IE2 2,2Kw | 1334.56 |
| CATHCF3000157 | VENTILADOR SERIE TRIFÁSICA HCF 71 T4 (A2:6) F300 IE2 3Kw | 1461.33 |
| CATHCF3000158 | VENTILADOR SERIE TRIFÁSICA HCF 71 T4 (A2:6) F300 IE2 4Kw | 1655.27 |
| CATHCF3000159 | VENTILADOR SERIE TRIFÁSICA HCF 80 T4 (A2:9) F300 IE2 1,1Kw | 1207.14 |
| CATHCF3000160 | VENTILADOR SERIE TRIFÁSICA HCF 80 T4 (A2:9) F300 IE2 1,5Kw | 1237.53 |
| CATHCF3000161 | VENTILADOR SERIE TRIFÁSICA HCF 80 T4 (A2:9) F300 IE2 2,2Kw | 1468.25 |
| CATHCF3000162 | VENTILADOR SERIE TRIFÁSICA HCF 80 T4 (A2:9) F300 IE2 3Kw | 1594.92 |
| CATHCF3000163 | VENTILADOR SERIE TRIFÁSICA HCF 80 T4 (A2:9) F300 IE2 4Kw | 1788.86 |
| CATHCF3000164 | VENTILADOR SERIE TRIFÁSICA HCF 80 T4 (A2:9) F300 IE2 5,5Kw | 2010.17 |
| CATHCF3000165 | VENTILADOR SERIE TRIFÁSICA HCF 80 T4 (A2:9) F300 IE2 7,5Kw | 2329.15 |
| CATHCF3000166 | VENTILADOR SERIE TRIFÁSICA HCF 80 T4 (A2:6) F300 IE2 1,1Kw | 1136.83 |
| CATHCF3000167 | VENTILADOR SERIE TRIFÁSICA HCF 80 T4 (A2:6) F300 IE2 1,5Kw | 1167.33 |
| CATHCF3000168 | VENTILADOR SERIE TRIFÁSICA HCF 80 T4 (A2:6) F300 IE2 2,2Kw | 1397.95 |
| CATHCF3000169 | VENTILADOR SERIE TRIFÁSICA HCF 80 T4 (A2:6) F300 IE2 3Kw | 1524.72 |
| CATHCF3000170 | VENTILADOR SERIE TRIFÁSICA HCF 80 T4 (A2:6) F300 IE2 4Kw | 1718.55 |
| CATHCF3000171 | VENTILADOR SERIE TRIFÁSICA HCF 80 T4 (A2:6) F300 IE2 5,5Kw | 1939.86 |
| CATHCF3000172 | VENTILADOR SERIE TRIFÁSICA HCF 80 T4 (A2:6) F300 IE2 7,5Kw | 2258.84 |
| CATHCF3000173 | VENTILADOR SERIE TRIFÁSICA HCF 90 T4 (A6:6) F300 IE2 3Kw | 2327.53 |
| CATHCF3000174 | VENTILADOR SERIE TRIFÁSICA HCF 90 T4 (A6:6) F300 IE2 4Kw | 2521.47 |
| CATHCF3000175 | VENTILADOR SERIE TRIFÁSICA HCF 90 T4 (A6:6) F300 IE2 5,5Kw | 2742.67 |
| CATHCF3000176 | VENTILADOR SERIE TRIFÁSICA HCF 90 T4 (A6:6) F300 IE2 7,5Kw | 3061.66 |
| CATHCF3000177 | VENTILADOR SERIE TRIFÁSICA HCF 90 T4 (A6:6) F300 IE2 9,2Kw | 3302.11 |
| CATHCF3000178 | VENTILADOR SERIE TRIFÁSICA HCF 90 T4 (A6:6) F300 IE2 15Kw | 4424.02 |
| CATHCF3000179 | VENTILADOR SERIE TRIFÁSICA HCF 90 T4 (A6:3) F300 IE2 3Kw | 2094.54 |
| CATHCF3000180 | VENTILADOR SERIE TRIFÁSICA HCF 90 T4 (A6:3) F300 IE2 4Kw | 2288.48 |
| CATHCF3000181 | VENTILADOR SERIE TRIFÁSICA HCF 90 T4 (A6:3) F300 IE2 5,5Kw | 2509.79 |
| CATHCF3000182 | VENTILADOR SERIE TRIFÁSICA HCF 90 T4 (A6:3) F300 IE2 7,5Kw | 2828.77 |
| CATHCF3000183 | VENTILADOR SERIE TRIFÁSICA HCF 90 T4 (A6:3) F300 IE2 9,2Kw | 3069.12 |
| CATHCF3000184 | VENTILADOR SERIE TRIFÁSICA HCF 90 T4 (A6:3) F300 IE2 15Kw | 4191.03 |
| CATHCF3000185 | VENTILADOR SERIE TRIFÁSICA HCF 100 T4 (A6:6) F300 IE2 5,5Kw | 2906.65 |
| CATHCF3000186 | VENTILADOR SERIE TRIFÁSICA HCF 100 T4 (A6:6) F300 IE2 7,5Kw | 3225.75 |
| CATHCF3000187 | VENTILADOR SERIE TRIFÁSICA HCF 100 T4 (A6:6) F300 IE2 9,2Kw | 3466.09 |
| CATHCF3000188 | VENTILADOR SERIE TRIFÁSICA HCF 100 T4 (A6:6) F300 IE2 15Kw | 4588 |
| CATHCF3000189 | VENTILADOR SERIE TRIFÁSICA HCF 100 T4 (A6:6) F300 IE2 18,5Kw | 5111.96 |
| CATHCF3000190 | VENTILADOR SERIE TRIFÁSICA HCF 100 T4 (A6:6) F300 IE2 22Kw | 5583.13 |
| CATHCF3000191 | VENTILADOR SERIE TRIFÁSICA HCF 100 T4 (A6:3) F300 IE2 5,5Kw | 2673.77 |
| CATHCF3000192 | VENTILADOR SERIE TRIFÁSICA HCF 100 T4 (A6:3) F300 IE2 7,5Kw | 2992.76 |
| CATHCF3000193 | VENTILADOR SERIE TRIFÁSICA HCF 100 T4 (A6:3) F300 IE2 9,2Kw | 3233.1 |
| CATHCF3000194 | VENTILADOR SERIE TRIFÁSICA HCF 100 T4 (A6:3) F300 IE2 15Kw | 4355.01 |
| CATHCF3000195 | VENTILADOR SERIE TRIFÁSICA HCF 100 T4 (A6:3) F300 IE2 18,5Kw | 4879.07 |
| CATHCF3000196 | VENTILADOR SERIE TRIFÁSICA HCF 100 T4 (A6:3) F300 IE2 22Kw | 5350.14 |
| CATHCF3000197 | VENTILADOR SERIE TRIFÁSICA HCF 112 T4 (A6:6) F300 IE2 5,5Kw | 3538.56 |
| CATHCF3000198 | VENTILADOR SERIE TRIFÁSICA HCF 112 T4 (A6:6) F300 IE2 7,5Kw | 3857.55 |
| CATHCF3000199 | VENTILADOR SERIE TRIFÁSICA HCF 112 T4 (A6:6) F300 IE2 9,2Kw | 4098 |
| CATHCF3000200 | VENTILADOR SERIE TRIFÁSICA HCF 112 T4 (A6:6) F300 IE2 15Kw | 5219.91 |
| CATHCF3000201 | VENTILADOR SERIE TRIFÁSICA HCF 112 T4 (A6:6) F300 IE2 18,5Kw | 5743.87 |
| CATHCF3000202 | VENTILADOR SERIE TRIFÁSICA HCF 112 T4 (A6:6) F300 IE2 22Kw | 6215.04 |
| CATHCF3000203 | VENTILADOR SERIE TRIFÁSICA HCF 112 T4 (A6:6) F300 IE2 30Kw | 7397.63 |
| CATHCF3000204 | VENTILADOR SERIE TRIFÁSICA HCF 112 T4 (A6:6) F300 IE2 37Kw | 8224.45 |
| CATHCF3000205 | VENTILADOR SERIE TRIFÁSICA HCF 112 T4 (A6:3) F300 IE2 5,5Kw | 3305.57 |
| CATHCF3000206 | VENTILADOR SERIE TRIFÁSICA HCF 112 T4 (A6:3) F300 IE2 7,5Kw | 3624.67 |
| CATHCF3000207 | VENTILADOR SERIE TRIFÁSICA HCF 112 T4 (A6:3) F300 IE2 9,2Kw | 3865.01 |
| CATHCF3000208 | VENTILADOR SERIE TRIFÁSICA HCF 112 T4 (A6:3) F300 IE2 15Kw | 4986.92 |
| CATHCF3000209 | VENTILADOR SERIE TRIFÁSICA HCF 112 T4 (A6:3) F300 IE2 18,5Kw | 5510.88 |
| CATHCF3000210 | VENTILADOR SERIE TRIFÁSICA HCF 112 T4 (A6:3) F300 IE2 22Kw | 5982.05 |
| CATHCF3000211 | VENTILADOR SERIE TRIFÁSICA HCF 112 T4 (A6:3) F300 IE2 30Kw | 7164.64 |
| CATHCF3000212 | VENTILADOR SERIE TRIFÁSICA HCF 112 T4 (A6:3) F300 IE2 37Kw | 7991.57 |
| CATHCF3000213 | VENTILADOR SERIE TRIFÁSICA HCF 125 T4 (A6:6) F300 IE2 7,5Kw | 4055.28 |
| CATHCF3000214 | VENTILADOR SERIE TRIFÁSICA HCF 125 T4 (A6:6) F300 IE2 9,2Kw | 4295.73 |
| CATHCF3000215 | VENTILADOR SERIE TRIFÁSICA HCF 125 T4 (A6:6) F300 IE2 15Kw | 5417.53 |
| CATHCF3000216 | VENTILADOR SERIE TRIFÁSICA HCF 125 T4 (A6:6) F300 IE2 18,5Kw | 5941.6 |
| CATHCF3000217 | VENTILADOR SERIE TRIFÁSICA HCF 125 T4 (A6:6) F300 IE2 22Kw | 6412.66 |
| CATHCF3000218 | VENTILADOR SERIE TRIFÁSICA HCF 125 T4 (A6:6) F300 IE2 30Kw | 7595.36 |
| CATHCF3000219 | VENTILADOR SERIE TRIFÁSICA HCF 125 T4 (A6:6) F300 IE2 37Kw | 8422.18 |
| CATHCF3000220 | VENTILADOR SERIE TRIFÁSICA HCF 125 T4 (A6:6) F300 IE2 45Kw | 9470.21 |
| CATHCF3000221 | VENTILADOR SERIE TRIFÁSICA HCF 125 T4 (A6:3) F300 IE2 7,5Kw | 3822.29 |
| CATHCF3000222 | VENTILADOR SERIE TRIFÁSICA HCF 125 T4 (A6:3) F300 IE2 9,2Kw | 4062.74 |
| CATHCF3000223 | VENTILADOR SERIE TRIFÁSICA HCF 125 T4 (A6:3) F300 IE2 15Kw | 5184.54 |
| CATHCF3000224 | VENTILADOR SERIE TRIFÁSICA HCF 125 T4 (A6:3) F300 IE2 18,5Kw | 5708.6 |
| CATHCF3000225 | VENTILADOR SERIE TRIFÁSICA HCF 125 T4 (A6:3) F300 IE2 22Kw | 6179.67 |
| CATHCF3000226 | VENTILADOR SERIE TRIFÁSICA HCF 125 T4 (A6:3) F300 IE2 30Kw | 7362.36 |
| CATHCF3000227 | VENTILADOR SERIE TRIFÁSICA HCF 125 T4 (A6:3) F300 IE2 37Kw | 8189.19 |
| CATHCF3000228 | VENTILADOR SERIE TRIFÁSICA HCF 125 T4 (A6:3) F300 IE2 45Kw | 9237.22 |
| CATHCF3000229 | VENTILADOR SERIE TRIFÁSICA HCF 45 T6 (A2:9) F300 IE3 0,55Kw | 1000.22 |
| CATHCF3000230 | VENTILADOR SERIE TRIFÁSICA HCF 45 T6 (A2:6) F300 IE3 0,55Kw | 930.02 |
| CATHCF3000231 | VENTILADOR SERIE TRIFÁSICA HCF 50 T6 (A2:9) F300 IE3 0,55Kw | 1058.74 |
| CATHCF3000232 | VENTILADOR SERIE TRIFÁSICA HCF 50 T6 (A2:6) F300 IE3 0,55Kw | 988.43 |
| CATHCF3000233 | VENTILADOR SERIE TRIFÁSICA HCF 56 T6 (A2:9) F300 IE3 0,55Kw | 1089.35 |
| CATHCF3000234 | VENTILADOR SERIE TRIFÁSICA HCF 56 T6 (A2:6) F300 IE3 0,55Kw | 1019.04 |
| CATHCF3000235 | VENTILADOR SERIE TRIFÁSICA HCF 63 T6 (A2:9) F300 IE3 0,55Kw | 1137.37 |
| CATHCF3000236 | VENTILADOR SERIE TRIFÁSICA HCF 63 T6 (A2:9) F300 IE3 0,75Kw | 1268.58 |
| CATHCF3000237 | VENTILADOR SERIE TRIFÁSICA HCF 63 T6 (A2:6) F300 IE3 0,55Kw | 1067.06 |
| CATHCF3000238 | VENTILADOR SERIE TRIFÁSICA HCF 63 T6 (A2:6) F300 IE3 0,75Kw | 1198.27 |
| CATHCF3000239 | VENTILADOR SERIE TRIFÁSICA HCF 71 T6 (A2:9) F300 IE3 0,55Kw | 1216.33 |
| CATHCF3000240 | VENTILADOR SERIE TRIFÁSICA HCF 71 T6 (A2:9) F300 IE3 0,75Kw | 1347.54 |
| CATHCF3000241 | VENTILADOR SERIE TRIFÁSICA HCF 71 T6 (A2:9) F300 IE3 1,1Kw | 1387.78 |
| CATHCF3000242 | VENTILADOR SERIE TRIFÁSICA HCF 71 T6 (A2:6) F300 IE3 0,55Kw | 1146.03 |
| CATHCF3000243 | VENTILADOR SERIE TRIFÁSICA HCF 71 T6 (A2:6) F300 IE3 0,75Kw | 1277.23 |
| CATHCF3000244 | VENTILADOR SERIE TRIFÁSICA HCF 71 T6 (A2:6) F300 IE3 1,1Kw | 1317.58 |
| CATHCF3000245 | VENTILADOR SERIE TRIFÁSICA HCF 80 T6 (A2:9) F300 IE3 0,55Kw | 1279.72 |
| CATHCF3000246 | VENTILADOR SERIE TRIFÁSICA HCF 80 T6 (A2:9) F300 IE3 0,75Kw | 1410.93 |
| CATHCF3000247 | VENTILADOR SERIE TRIFÁSICA HCF 80 T6 (A2:9) F300 IE3 1,1Kw | 1451.16 |
| CATHCF3000248 | VENTILADOR SERIE TRIFÁSICA HCF 80 T6 (A2:9) F300 IE3 1,5Kw | 1568.74 |
| CATHCF3000249 | VENTILADOR SERIE TRIFÁSICA HCF 80 T6 (A2:9) F300 IE3 2,2Kw | 1778.48 |
| CATHCF3000250 | VENTILADOR SERIE TRIFÁSICA HCF 80 T6 (A2:6) F300 IE3 0,55Kw | 1209.41 |
| CATHCF3000251 | VENTILADOR SERIE TRIFÁSICA HCF 80 T6 (A2:6) F300 IE3 0,75Kw | 1340.62 |
| CATHCF3000252 | VENTILADOR SERIE TRIFÁSICA HCF 80 T6 (A2:6) F300 IE3 1,1Kw | 1380.86 |
| CATHCF3000253 | VENTILADOR SERIE TRIFÁSICA HCF 80 T6 (A2:6) F300 IE3 1,5Kw | 1498.43 |
| CATHCF3000254 | VENTILADOR SERIE TRIFÁSICA HCF 80 T6 (A2:6) F300 IE3 2,2Kw | 1708.28 |
| CATHCF3000255 | VENTILADOR SERIE TRIFÁSICA HCF 90 T6 (A6:6) F300 IE3 0,75Kw | 2143.43 |
| CATHCF3000256 | VENTILADOR SERIE TRIFÁSICA HCF 90 T6 (A6:6) F300 IE3 1,1Kw | 2183.78 |
| CATHCF3000257 | VENTILADOR SERIE TRIFÁSICA HCF 90 T6 (A6:6) F300 IE3 1,5Kw | 2301.35 |
| CATHCF3000258 | VENTILADOR SERIE TRIFÁSICA HCF 90 T6 (A6:6) F300 IE3 2,2Kw | 2511.09 |
| CATHCF3000259 | VENTILADOR SERIE TRIFÁSICA HCF 90 T6 (A6:6) F300 IE3 3Kw | 2725.26 |
| CATHCF3000260 | VENTILADOR SERIE TRIFÁSICA HCF 90 T6 (A6:6) F300 IE3 4Kw | 3004.98 |
| CATHCF3000261 | VENTILADOR SERIE TRIFÁSICA HCF 90 T6 (A6:3) F300 IE3 0,75Kw | 1910.44 |
| CATHCF3000262 | VENTILADOR SERIE TRIFÁSICA HCF 90 T6 (A6:3) F300 IE3 1,1Kw | 1950.79 |
| CATHCF3000263 | VENTILADOR SERIE TRIFÁSICA HCF 90 T6 (A6:3) F300 IE3 1,5Kw | 2068.36 |
| CATHCF3000264 | VENTILADOR SERIE TRIFÁSICA HCF 90 T6 (A6:3) F300 IE3 2,2Kw | 2278.1 |
| CATHCF3000265 | VENTILADOR SERIE TRIFÁSICA HCF 90 T6 (A6:3) F300 IE3 3Kw | 2492.27 |
| CATHCF3000266 | VENTILADOR SERIE TRIFÁSICA HCF 90 T6 (A6:3) F300 IE3 4Kw | 2771.99 |
| CATHCF3000267 | VENTILADOR SERIE TRIFÁSICA HCF 100 T6 (A6:6) F300 IE3 1,1Kw | 2347.76 |
| CATHCF3000268 | VENTILADOR SERIE TRIFÁSICA HCF 100 T6 (A6:6) F300 IE3 1,5Kw | 2465.33 |
| CATHCF3000269 | VENTILADOR SERIE TRIFÁSICA HCF 100 T6 (A6:6) F300 IE3 2,2Kw | 2675.07 |
| CATHCF3000270 | VENTILADOR SERIE TRIFÁSICA HCF 100 T6 (A6:6) F300 IE3 3Kw | 2889.24 |
| CATHCF3000271 | VENTILADOR SERIE TRIFÁSICA HCF 100 T6 (A6:6) F300 IE3 4Kw | 3168.96 |
| CATHCF3000272 | VENTILADOR SERIE TRIFÁSICA HCF 100 T6 (A6:6) F300 IE3 5,5Kw | 3549.16 |
| CATHCF3000273 | VENTILADOR SERIE TRIFÁSICA HCF 100 T6 (A6:6) F300 IE3 7,5Kw | 4139.11 |
| CATHCF3000274 | VENTILADOR SERIE TRIFÁSICA HCF 100 T6 (A6:3) F300 IE3 1,1Kw | 2114.77 |
| CATHCF3000275 | VENTILADOR SERIE TRIFÁSICA HCF 100 T6 (A6:3) F300 IE3 1,5Kw | 2232.34 |
| CATHCF3000276 | VENTILADOR SERIE TRIFÁSICA HCF 100 T6 (A6:3) F300 IE3 2,2Kw | 2442.08 |
| CATHCF3000277 | VENTILADOR SERIE TRIFÁSICA HCF 100 T6 (A6:3) F300 IE3 3Kw | 2656.25 |
| CATHCF3000278 | VENTILADOR SERIE TRIFÁSICA HCF 100 T6 (A6:3) F300 IE3 4Kw | 2935.97 |
| CATHCF3000279 | VENTILADOR SERIE TRIFÁSICA HCF 100 T6 (A6:3) F300 IE3 5,5Kw | 3316.17 |
| CATHCF3000280 | VENTILADOR SERIE TRIFÁSICA HCF 100 T6 (A6:3) F300 IE3 7,5Kw | 3906.22 |
| CATHCF3000281 | VENTILADOR SERIE TRIFÁSICA HCF 112 T6 (A6:6) F300 IE3 1,5Kw | 3097.14 |
| CATHCF3000282 | VENTILADOR SERIE TRIFÁSICA HCF 112 T6 (A6:6) F300 IE3 2,2Kw | 3306.98 |
| CATHCF3000283 | VENTILADOR SERIE TRIFÁSICA HCF 112 T6 (A6:6) F300 IE3 3Kw | 3521.15 |
| CATHCF3000284 | VENTILADOR SERIE TRIFÁSICA HCF 112 T6 (A6:6) F300 IE3 4Kw | 3800.87 |
| CATHCF3000285 | VENTILADOR SERIE TRIFÁSICA HCF 112 T6 (A6:6) F300 IE3 5,5Kw | 4181.07 |
| CATHCF3000286 | VENTILADOR SERIE TRIFÁSICA HCF 112 T6 (A6:6) F300 IE3 7,5Kw | 4771.02 |
| CATHCF3000287 | VENTILADOR SERIE TRIFÁSICA HCF 112 T6 (A6:6) F300 IE3 11Kw | 5693.14 |
| CATHCF3000288 | VENTILADOR SERIE TRIFÁSICA HCF 112 T6 (A6:3) F300 IE3 1,5Kw | 2864.25 |
| CATHCF3000289 | VENTILADOR SERIE TRIFÁSICA HCF 112 T6 (A6:3) F300 IE3 2,2Kw | 3073.99 |
| CATHCF3000290 | VENTILADOR SERIE TRIFÁSICA HCF 112 T6 (A6:3) F300 IE3 3Kw | 3288.16 |
| CATHCF3000291 | VENTILADOR SERIE TRIFÁSICA HCF 112 T6 (A6:3) F300 IE3 4Kw | 3567.88 |
| CATHCF3000292 | VENTILADOR SERIE TRIFÁSICA HCF 112 T6 (A6:3) F300 IE3 5,5Kw | 3948.08 |
| CATHCF3000293 | VENTILADOR SERIE TRIFÁSICA HCF 112 T6 (A6:3) F300 IE3 7,5Kw | 4538.02 |
| CATHCF3000294 | VENTILADOR SERIE TRIFÁSICA HCF 112 T6 (A6:3) F300 IE3 11Kw | 5460.25 |
| CATHCF3000295 | VENTILADOR SERIE TRIFÁSICA HCF 125 T6 (A6:6) F300 IE3 2,2Kw | 3504.6 |
| CATHCF3000296 | VENTILADOR SERIE TRIFÁSICA HCF 125 T6 (A6:6) F300 IE3 3Kw | 3718.77 |
| CATHCF3000297 | VENTILADOR SERIE TRIFÁSICA HCF 125 T6 (A6:6) F300 IE3 4Kw | 3998.49 |
| CATHCF3000298 | VENTILADOR SERIE TRIFÁSICA HCF 125 T6 (A6:6) F300 IE3 5,5Kw | 4378.69 |
| CATHCF3000299 | VENTILADOR SERIE TRIFÁSICA HCF 125 T6 (A6:6) F300 IE3 7,5Kw | 4968.74 |
| CATHCF3000300 | VENTILADOR SERIE TRIFÁSICA HCF 125 T6 (A6:6) F300 IE3 11Kw | 5890.86 |
| CATHCF3000301 | VENTILADOR SERIE TRIFÁSICA HCF 125 T6 (A6:3) F300 IE3 2,2Kw | 3271.72 |
| CATHCF3000302 | VENTILADOR SERIE TRIFÁSICA HCF 125 T6 (A6:3) F300 IE3 3Kw | 3485.78 |
| CATHCF3000303 | VENTILADOR SERIE TRIFÁSICA HCF 125 T6 (A6:3) F300 IE3 4Kw | 3765.5 |
| CATHCF3000304 | VENTILADOR SERIE TRIFÁSICA HCF 125 T6 (A6:3) F300 IE3 5,5Kw | 4145.7 |
| CATHCF3000305 | VENTILADOR SERIE TRIFÁSICA HCF 125 T6 (A6:3) F300 IE3 7,5Kw | 4735.75 |
| CATHCF3000306 | VENTILADOR SERIE TRIFÁSICA HCF 125 T6 (A6:3) F300 IE3 11Kw | 5657.87 |
| CATHCF3000307 | VENTILADOR SERIE TRIFÁSICA HCF 45 T6 (A2:9) F300 IE2 0,55Kw | 947.11 |
| CATHCF3000308 | VENTILADOR SERIE TRIFÁSICA HCF 45 T6 (A2:6) F300 IE2 0,55Kw | 876.8 |
| CATHCF3000309 | VENTILADOR SERIE TRIFÁSICA HCF 50 T6 (A2:9) F300 IE2 0,55Kw | 1005.63 |
| CATHCF3000310 | VENTILADOR SERIE TRIFÁSICA HCF 50 T6 (A2:6) F300 IE2 0,55Kw | 935.32 |
| CATHCF3000311 | VENTILADOR SERIE TRIFÁSICA HCF 56 T6 (A2:9) F300 IE2 0,55Kw | 1036.24 |
| CATHCF3000312 | VENTILADOR SERIE TRIFÁSICA HCF 56 T6 (A2:6) F300 IE2 0,55Kw | 965.93 |
| CATHCF3000313 | VENTILADOR SERIE TRIFÁSICA HCF 63 T6 (A2:9) F300 IE2 0,55Kw | 1084.26 |
| CATHCF3000314 | VENTILADOR SERIE TRIFÁSICA HCF 63 T6 (A2:9) F300 IE2 0,75Kw | 1202.81 |
| CATHCF3000315 | VENTILADOR SERIE TRIFÁSICA HCF 63 T6 (A2:6) F300 IE2 0,55Kw | 1013.95 |
| CATHCF3000316 | VENTILADOR SERIE TRIFÁSICA HCF 63 T6 (A2:6) F300 IE2 0,75Kw | 1132.61 |
| CATHCF3000317 | VENTILADOR SERIE TRIFÁSICA HCF 71 T6 (A2:9) F300 IE2 0,55Kw | 1163.12 |
| CATHCF3000318 | VENTILADOR SERIE TRIFÁSICA HCF 71 T6 (A2:9) F300 IE2 0,75Kw | 1281.78 |
| CATHCF3000319 | VENTILADOR SERIE TRIFÁSICA HCF 71 T6 (A2:9) F300 IE2 1,1Kw | 1318.23 |
| CATHCF3000320 | VENTILADOR SERIE TRIFÁSICA HCF 71 T6 (A2:6) F300 IE2 0,55Kw | 1092.92 |
| CATHCF3000321 | VENTILADOR SERIE TRIFÁSICA HCF 71 T6 (A2:6) F300 IE2 0,75Kw | 1211.47 |
| CATHCF3000322 | VENTILADOR SERIE TRIFÁSICA HCF 71 T6 (A2:6) F300 IE2 1,1Kw | 1247.92 |
| CATHCF3000323 | VENTILADOR SERIE TRIFÁSICA HCF 80 T6 (A2:9) F300 IE2 0,55Kw | 1226.5 |
| CATHCF3000324 | VENTILADOR SERIE TRIFÁSICA HCF 80 T6 (A2:9) F300 IE2 0,75Kw | 1345.16 |
| CATHCF3000325 | VENTILADOR SERIE TRIFÁSICA HCF 80 T6 (A2:9) F300 IE2 1,1Kw | 1381.61 |
| CATHCF3000326 | VENTILADOR SERIE TRIFÁSICA HCF 80 T6 (A2:9) F300 IE2 1,5Kw | 1490.1 |
| CATHCF3000327 | VENTILADOR SERIE TRIFÁSICA HCF 80 T6 (A2:9) F300 IE2 2,2Kw | 1682.32 |
| CATHCF3000328 | VENTILADOR SERIE TRIFÁSICA HCF 80 T6 (A2:6) F300 IE2 0,55Kw | 1156.3 |
| CATHCF3000329 | VENTILADOR SERIE TRIFÁSICA HCF 80 T6 (A2:6) F300 IE2 0,75Kw | 1274.85 |
| CATHCF3000330 | VENTILADOR SERIE TRIFÁSICA HCF 80 T6 (A2:6) F300 IE2 1,1Kw | 1311.3 |
| CATHCF3000331 | VENTILADOR SERIE TRIFÁSICA HCF 80 T6 (A2:6) F300 IE2 1,5Kw | 1419.8 |
| CATHCF3000332 | VENTILADOR SERIE TRIFÁSICA HCF 80 T6 (A2:6) F300 IE2 2,2Kw | 1612.12 |
| CATHCF3000333 | VENTILADOR SERIE TRIFÁSICA HCF 90 T6 (A6:6) F300 IE2 0,75Kw | 2077.67 |
| CATHCF3000334 | VENTILADOR SERIE TRIFÁSICA HCF 90 T6 (A6:6) F300 IE2 1,1Kw | 2114.12 |
| CATHCF3000335 | VENTILADOR SERIE TRIFÁSICA HCF 90 T6 (A6:6) F300 IE2 1,5Kw | 2222.61 |
| CATHCF3000336 | VENTILADOR SERIE TRIFÁSICA HCF 90 T6 (A6:6) F300 IE2 2,2Kw | 2414.93 |
| CATHCF3000337 | VENTILADOR SERIE TRIFÁSICA HCF 90 T6 (A6:6) F300 IE2 3Kw | 2611.58 |
| CATHCF3000338 | VENTILADOR SERIE TRIFÁSICA HCF 90 T6 (A6:6) F300 IE2 4Kw | 2865.12 |
| CATHCF3000339 | VENTILADOR SERIE TRIFÁSICA HCF 90 T6 (A6:3) F300 IE2 0,75Kw | 1844.78 |
| CATHCF3000340 | VENTILADOR SERIE TRIFÁSICA HCF 90 T6 (A6:3) F300 IE2 1,1Kw | 1881.23 |
| CATHCF3000341 | VENTILADOR SERIE TRIFÁSICA HCF 90 T6 (A6:3) F300 IE2 1,5Kw | 1989.62 |
| CATHCF3000342 | VENTILADOR SERIE TRIFÁSICA HCF 90 T6 (A6:3) F300 IE2 2,2Kw | 2181.94 |
| CATHCF3000343 | VENTILADOR SERIE TRIFÁSICA HCF 90 T6 (A6:3) F300 IE2 3Kw | 2378.59 |
| CATHCF3000344 | VENTILADOR SERIE TRIFÁSICA HCF 90 T6 (A6:3) F300 IE2 4Kw | 2632.13 |
| CATHCF3000345 | VENTILADOR SERIE TRIFÁSICA HCF 100 T6 (A6:6) F300 IE2 1,1Kw | 2278.21 |
| CATHCF3000346 | VENTILADOR SERIE TRIFÁSICA HCF 100 T6 (A6:6) F300 IE2 1,5Kw | 2386.59 |
| CATHCF3000347 | VENTILADOR SERIE TRIFÁSICA HCF 100 T6 (A6:6) F300 IE2 2,2Kw | 2578.91 |
| CATHCF3000348 | VENTILADOR SERIE TRIFÁSICA HCF 100 T6 (A6:6) F300 IE2 3Kw | 2775.56 |
| CATHCF3000349 | VENTILADOR SERIE TRIFÁSICA HCF 100 T6 (A6:6) F300 IE2 4Kw | 3029.1 |
| CATHCF3000350 | VENTILADOR SERIE TRIFÁSICA HCF 100 T6 (A6:6) F300 IE2 5,5Kw | 3374.37 |
| CATHCF3000351 | VENTILADOR SERIE TRIFÁSICA HCF 100 T6 (A6:6) F300 IE2 7,5Kw | 3911.85 |
| CATHCF3000352 | VENTILADOR SERIE TRIFÁSICA HCF 100 T6 (A6:3) F300 IE2 1,1Kw | 2045.22 |
| CATHCF3000353 | VENTILADOR SERIE TRIFÁSICA HCF 100 T6 (A6:3) F300 IE2 1,5Kw | 2153.71 |
| CATHCF3000354 | VENTILADOR SERIE TRIFÁSICA HCF 100 T6 (A6:3) F300 IE2 2,2Kw | 2345.92 |
| CATHCF3000355 | VENTILADOR SERIE TRIFÁSICA HCF 100 T6 (A6:3) F300 IE2 3Kw | 2542.67 |
| CATHCF3000356 | VENTILADOR SERIE TRIFÁSICA HCF 100 T6 (A6:3) F300 IE2 4Kw | 2796.11 |
| CATHCF3000357 | VENTILADOR SERIE TRIFÁSICA HCF 100 T6 (A6:3) F300 IE2 5,5Kw | 3141.38 |
| CATHCF3000358 | VENTILADOR SERIE TRIFÁSICA HCF 100 T6 (A6:3) F300 IE2 7,5Kw | 3678.96 |
| CATHCF3000359 | VENTILADOR SERIE TRIFÁSICA HCF 112 T6 (A6:6) F300 IE2 1,5Kw | 3018.5 |
| CATHCF3000360 | VENTILADOR SERIE TRIFÁSICA HCF 112 T6 (A6:6) F300 IE2 2,2Kw | 3210.82 |
| CATHCF3000361 | VENTILADOR SERIE TRIFÁSICA HCF 112 T6 (A6:6) F300 IE2 3Kw | 3407.47 |
| CATHCF3000362 | VENTILADOR SERIE TRIFÁSICA HCF 112 T6 (A6:6) F300 IE2 4Kw | 3661.01 |
| CATHCF3000363 | VENTILADOR SERIE TRIFÁSICA HCF 112 T6 (A6:6) F300 IE2 5,5Kw | 4006.28 |
| CATHCF3000364 | VENTILADOR SERIE TRIFÁSICA HCF 112 T6 (A6:6) F300 IE2 7,5Kw | 4543.76 |
| CATHCF3000365 | VENTILADOR SERIE TRIFÁSICA HCF 112 T6 (A6:6) F300 IE2 11Kw | 5378.48 |
| CATHCF3000366 | VENTILADOR SERIE TRIFÁSICA HCF 112 T6 (A6:3) F300 IE2 1,5Kw | 2785.51 |
| CATHCF3000367 | VENTILADOR SERIE TRIFÁSICA HCF 112 T6 (A6:3) F300 IE2 2,2Kw | 2977.83 |
| CATHCF3000368 | VENTILADOR SERIE TRIFÁSICA HCF 112 T6 (A6:3) F300 IE2 3Kw | 3174.48 |
| CATHCF3000369 | VENTILADOR SERIE TRIFÁSICA HCF 112 T6 (A6:3) F300 IE2 4Kw | 3428.02 |
| CATHCF3000370 | VENTILADOR SERIE TRIFÁSICA HCF 112 T6 (A6:3) F300 IE2 5,5Kw | 3773.29 |
| CATHCF3000371 | VENTILADOR SERIE TRIFÁSICA HCF 112 T6 (A6:3) F300 IE2 7,5Kw | 4310.77 |
| CATHCF3000372 | VENTILADOR SERIE TRIFÁSICA HCF 112 T6 (A6:3) F300 IE2 11Kw | 5145.6 |
| CATHCF3000373 | VENTILADOR SERIE TRIFÁSICA HCF 125 T6 (A6:6) F300 IE2 2,2Kw | 3408.44 |
| CATHCF3000374 | VENTILADOR SERIE TRIFÁSICA HCF 125 T6 (A6:6) F300 IE2 3Kw | 3605.2 |
| CATHCF3000375 | VENTILADOR SERIE TRIFÁSICA HCF 125 T6 (A6:6) F300 IE2 4Kw | 3858.63 |
| CATHCF3000376 | VENTILADOR SERIE TRIFÁSICA HCF 125 T6 (A6:6) F300 IE2 5,5Kw | 4203.9 |
| CATHCF3000377 | VENTILADOR SERIE TRIFÁSICA HCF 125 T6 (A6:6) F300 IE2 7,5Kw | 4741.49 |
| CATHCF3000378 | VENTILADOR SERIE TRIFÁSICA HCF 125 T6 (A6:6) F300 IE2 11Kw | 5576.21 |
| CATHCF3000379 | VENTILADOR SERIE TRIFÁSICA HCF 125 T6 (A6:3) F300 IE2 2,2Kw | 3175.56 |
| CATHCF3000380 | VENTILADOR SERIE TRIFÁSICA HCF 125 T6 (A6:3) F300 IE2 3Kw | 3372.2 |
| CATHCF3000381 | VENTILADOR SERIE TRIFÁSICA HCF 125 T6 (A6:3) F300 IE2 4Kw | 3625.64 |
| CATHCF3000382 | VENTILADOR SERIE TRIFÁSICA HCF 125 T6 (A6:3) F300 IE2 5,5Kw | 3970.91 |
| CATHCF3000383 | VENTILADOR SERIE TRIFÁSICA HCF 125 T6 (A6:3) F300 IE2 7,5Kw | 4508.49 |
| CATHCF3000384 | VENTILADOR SERIE TRIFÁSICA HCF 125 T6 (A6:3) F300 IE2 11Kw | 5343.22 |
| CATHMF4000001 | VENTILADOR SERIE TRIFÁSICA HMF 45 T2 (A8:6) F400 IE3 1,1Kw | 2276.04 |
| CATHMF4000002 | VENTILADOR SERIE TRIFÁSICA HMF 45 T2 (A8:6) F400 IE3 1,5Kw | 2354.68 |
| CATHMF4000003 | VENTILADOR SERIE TRIFÁSICA HMF 45 T2 (A8:6) F400 IE3 2,2Kw | 2472.69 |
| CATHMF4000004 | VENTILADOR SERIE TRIFÁSICA HMF 45 T2 (A8:9) F400 IE3 1,5Kw | 2465.66 |
| CATHMF4000005 | VENTILADOR SERIE TRIFÁSICA HMF 45 T2 (A8:9) F400 IE3 2,2Kw | 2583.67 |
| CATHMF4000006 | VENTILADOR SERIE TRIFÁSICA HMF 45 T2 (A8:12) F400 IE3 1,5Kw | 2576.64 |
| CATHMF4000007 | VENTILADOR SERIE TRIFÁSICA HMF 45 T2 (A8:12) F400 IE3 2,2Kw | 2694.54 |
| CATHMF4000008 | VENTILADOR SERIE TRIFÁSICA HMF 45 T2 (A8:12) F400 IE3 3Kw | 2795.13 |
| CATHMF4000009 | VENTILADOR SERIE TRIFÁSICA HMF 50 T2 (A8:6) F400 IE3 1,5Kw | 2503.84 |
| CATHMF4000010 | VENTILADOR SERIE TRIFÁSICA HMF 50 T2 (A8:6) F400 IE3 2,2Kw | 2621.85 |
| CATHMF4000011 | VENTILADOR SERIE TRIFÁSICA HMF 50 T2 (A8:6) F400 IE3 3Kw | 2722.34 |
| CATHMF4000012 | VENTILADOR SERIE TRIFÁSICA HMF 50 T2 (A8:6) F400 IE3 4Kw | 2844.78 |
| CATHMF4000013 | VENTILADOR SERIE TRIFÁSICA HMF 50 T2 (A8:9) F400 IE3 2,2Kw | 2732.83 |
| CATHMF4000014 | VENTILADOR SERIE TRIFÁSICA HMF 50 T2 (A8:9) F400 IE3 3Kw | 2833.32 |
| CATHMF4000015 | VENTILADOR SERIE TRIFÁSICA HMF 50 T2 (A8:9) F400 IE3 4Kw | 2955.65 |
| CATHMF4000016 | VENTILADOR SERIE TRIFÁSICA HMF 50 T2 (A8:12) F400 IE3 2,2Kw | 2843.7 |
| CATHMF4000017 | VENTILADOR SERIE TRIFÁSICA HMF 50 T2 (A8:12) F400 IE3 3Kw | 2944.3 |
| CATHMF4000018 | VENTILADOR SERIE TRIFÁSICA HMF 50 T2 (A8:12) F400 IE3 4Kw | 3066.63 |
| CATHMF4000019 | VENTILADOR SERIE TRIFÁSICA HMF 56 T2 (A8:6) F400 IE3 2,2Kw | 2755.01 |
| CATHMF4000020 | VENTILADOR SERIE TRIFÁSICA HMF 56 T2 (A8:6) F400 IE3 3Kw | 2855.49 |
| CATHMF4000021 | VENTILADOR SERIE TRIFÁSICA HMF 56 T2 (A8:6) F400 IE3 4Kw | 2977.94 |
| CATHMF4000022 | VENTILADOR SERIE TRIFÁSICA HMF 56 T2 (A8:6) F400 IE3 5,5Kw | 3401.84 |
| CATHMF4000023 | VENTILADOR SERIE TRIFÁSICA HMF 56 T2 (A8:6) F400 IE3 7,5Kw | 3633.43 |
| CATHMF4000024 | VENTILADOR SERIE TRIFÁSICA HMF 56 T2 (A8:9) F400 IE3 2,2Kw | 2865.98 |
| CATHMF4000025 | VENTILADOR SERIE TRIFÁSICA HMF 56 T2 (A8:9) F400 IE3 3Kw | 2966.47 |
| CATHMF4000026 | VENTILADOR SERIE TRIFÁSICA HMF 56 T2 (A8:9) F400 IE3 4Kw | 3088.81 |
| CATHMF4000027 | VENTILADOR SERIE TRIFÁSICA HMF 56 T2 (A8:9) F400 IE3 5,5Kw | 3512.82 |
| CATHMF4000028 | VENTILADOR SERIE TRIFÁSICA HMF 56 T2 (A8:9) F400 IE3 7,5Kw | 3744.41 |
| CATHMF4000029 | VENTILADOR SERIE TRIFÁSICA HMF 56 T2 (A8:12) F400 IE3 3Kw | 3077.45 |
| CATHMF4000030 | VENTILADOR SERIE TRIFÁSICA HMF 56 T2 (A8:12) F400 IE3 4Kw | 3199.79 |
| CATHMF4000031 | VENTILADOR SERIE TRIFÁSICA HMF 56 T2 (A8:12) F400 IE3 5,5Kw | 3623.69 |
| CATHMF4000032 | VENTILADOR SERIE TRIFÁSICA HMF 56 T2 (A8:12) F400 IE3 7,5Kw | 3855.38 |
| CATHMF4000033 | VENTILADOR SERIE TRIFÁSICA HMF 45 T2 (A8:6) F400 IE2 1,1Kw | 2197.41 |
| CATHMF4000034 | VENTILADOR SERIE TRIFÁSICA HMF 45 T2 (A8:6) F400 IE2 1,5Kw | 2284.8 |
| CATHMF4000035 | VENTILADOR SERIE TRIFÁSICA HMF 45 T2 (A8:6) F400 IE2 2,2Kw | 2315.42 |
| CATHMF4000036 | VENTILADOR SERIE TRIFÁSICA HMF 45 T2 (A8:9) F400 IE2 1,5Kw | 2395.68 |
| CATHMF4000037 | VENTILADOR SERIE TRIFÁSICA HMF 45 T2 (A8:9) F400 IE2 2,2Kw | 2426.29 |
| CATHMF4000038 | VENTILADOR SERIE TRIFÁSICA HMF 45 T2 (A8:12) F400 IE2 1,5Kw | 2506.65 |
| CATHMF4000039 | VENTILADOR SERIE TRIFÁSICA HMF 45 T2 (A8:12) F400 IE2 2,2Kw | 2537.27 |
| CATHMF4000040 | VENTILADOR SERIE TRIFÁSICA HMF 45 T2 (A8:12) F400 IE2 3Kw | 2685.89 |
| CATHMF4000041 | VENTILADOR SERIE TRIFÁSICA HMF 50 T2 (A8:6) F400 IE2 1,5Kw | 2433.97 |
| CATHMF4000042 | VENTILADOR SERIE TRIFÁSICA HMF 50 T2 (A8:6) F400 IE2 2,2Kw | 2464.47 |
| CATHMF4000043 | VENTILADOR SERIE TRIFÁSICA HMF 50 T2 (A8:6) F400 IE2 3Kw | 2613.09 |
| CATHMF4000044 | VENTILADOR SERIE TRIFÁSICA HMF 50 T2 (A8:6) F400 IE2 4Kw | 2704.92 |
| CATHMF4000045 | VENTILADOR SERIE TRIFÁSICA HMF 50 T2 (A8:9) F400 IE2 2,2Kw | 2575.45 |
| CATHMF4000046 | VENTILADOR SERIE TRIFÁSICA HMF 50 T2 (A8:9) F400 IE2 3Kw | 2724.07 |
| CATHMF4000047 | VENTILADOR SERIE TRIFÁSICA HMF 50 T2 (A8:9) F400 IE2 4Kw | 2815.79 |
| CATHMF4000048 | VENTILADOR SERIE TRIFÁSICA HMF 50 T2 (A8:12) F400 IE2 2,2Kw | 2686.43 |
| CATHMF4000049 | VENTILADOR SERIE TRIFÁSICA HMF 50 T2 (A8:12) F400 IE2 3Kw | 2835.05 |
| CATHMF4000050 | VENTILADOR SERIE TRIFÁSICA HMF 50 T2 (A8:12) F400 IE2 4Kw | 2926.77 |
| CATHMF4000051 | VENTILADOR SERIE TRIFÁSICA HMF 56 T2 (A8:6) F400 IE2 2,2Kw | 2597.73 |
| CATHMF4000052 | VENTILADOR SERIE TRIFÁSICA HMF 56 T2 (A8:6) F400 IE2 3Kw | 2746.24 |
| CATHMF4000053 | VENTILADOR SERIE TRIFÁSICA HMF 56 T2 (A8:6) F400 IE2 4Kw | 2838.08 |
| CATHMF4000054 | VENTILADOR SERIE TRIFÁSICA HMF 56 T2 (A8:6) F400 IE2 5,5Kw | 3283.83 |
| CATHMF4000055 | VENTILADOR SERIE TRIFÁSICA HMF 56 T2 (A8:6) F400 IE2 7,5Kw | 3511.09 |
| CATHMF4000056 | VENTILADOR SERIE TRIFÁSICA HMF 56 T2 (A8:9) F400 IE2 2,2Kw | 2708.6 |
| CATHMF4000057 | VENTILADOR SERIE TRIFÁSICA HMF 56 T2 (A8:9) F400 IE2 3Kw | 2857.22 |
| CATHMF4000058 | VENTILADOR SERIE TRIFÁSICA HMF 56 T2 (A8:9) F400 IE2 4Kw | 2948.95 |
| CATHMF4000059 | VENTILADOR SERIE TRIFÁSICA HMF 56 T2 (A8:9) F400 IE2 5,5Kw | 3394.81 |
| CATHMF4000060 | VENTILADOR SERIE TRIFÁSICA HMF 56 T2 (A8:9) F400 IE2 7,5Kw | 3622.07 |
| CATHMF4000061 | VENTILADOR SERIE TRIFÁSICA HMF 56 T2 (A8:12) F400 IE2 3Kw | 2968.2 |
| CATHMF4000062 | VENTILADOR SERIE TRIFÁSICA HMF 56 T2 (A8:12) F400 IE2 4Kw | 3059.93 |
| CATHMF4000063 | VENTILADOR SERIE TRIFÁSICA HMF 56 T2 (A8:12) F400 IE2 5,5Kw | 3505.68 |
| CATHMF4000064 | VENTILADOR SERIE TRIFÁSICA HMF 56 T2 (A8:12) F400 IE2 7,5Kw | 3732.94 |
| CATHMF4000065 | VENTILADOR SERIE TRIFÁSICA HMF 45 T4 (A5:6) F400 IE3 0,75Kw | 1353.06 |
| CATHMF4000066 | VENTILADOR SERIE TRIFÁSICA HMF 50 T4 (A5:6) F400 IE3 0,75Kw | 1424.45 |
| CATHMF4000067 | VENTILADOR SERIE TRIFÁSICA HMF 56 T4 (A5:6) F400 IE3 0,75Kw | 1487.08 |
| CATHMF4000068 | VENTILADOR SERIE TRIFÁSICA HMF 56 T4 (A5:6) F400 IE3 1,1Kw | 1589.62 |
| CATHMF4000069 | VENTILADOR SERIE TRIFÁSICA HMF 56 T4 (A5:6) F400 IE3 1,5Kw | 1749.92 |
| CATHMF4000070 | VENTILADOR SERIE TRIFÁSICA HMF 63 T4 (A5:6) F400 IE3 0,75Kw | 1541.92 |
| CATHMF4000071 | VENTILADOR SERIE TRIFÁSICA HMF 63 T4 (A5:6) F400 IE3 1,1Kw | 1644.57 |
| CATHMF4000072 | VENTILADOR SERIE TRIFÁSICA HMF 63 T4 (A5:6) F400 IE3 1,5Kw | 1804.76 |
| CATHMF4000073 | VENTILADOR SERIE TRIFÁSICA HMF 63 T4 (A5:6) F400 IE3 2,2Kw | 1973.5 |
| CATHMF4000074 | VENTILADOR SERIE TRIFÁSICA HMF 71 T4 (A5:6) F400 IE3 0,75Kw | 1616.23 |
| CATHMF4000075 | VENTILADOR SERIE TRIFÁSICA HMF 71 T4 (A5:6) F400 IE3 1,1Kw | 1718.88 |
| CATHMF4000076 | VENTILADOR SERIE TRIFÁSICA HMF 71 T4 (A5:6) F400 IE3 1,5Kw | 1879.07 |
| CATHMF4000077 | VENTILADOR SERIE TRIFÁSICA HMF 71 T4 (A5:6) F400 IE3 2,2Kw | 2047.92 |
| CATHMF4000078 | VENTILADOR SERIE TRIFÁSICA HMF 71 T4 (A5:6) F400 IE3 3Kw | 2231.37 |
| CATHMF4000079 | VENTILADOR SERIE TRIFÁSICA HMF 80 T4 (A5:6) F400 IE3 2,2Kw | 2120.07 |
| CATHMF4000080 | VENTILADOR SERIE TRIFÁSICA HMF 80 T4 (A5:6) F400 IE3 3Kw | 2303.63 |
| CATHMF4000081 | VENTILADOR SERIE TRIFÁSICA HMF 80 T4 (A5:6) F400 IE3 4Kw | 2434.72 |
| CATHMF4000082 | VENTILADOR SERIE TRIFÁSICA HMF 90 T4 (A3:8) F400 IE3 3Kw | 3527.75 |
| CATHMF4000083 | VENTILADOR SERIE TRIFÁSICA HMF 90 T4 (A3:8) F400 IE3 4Kw | 3658.85 |
| CATHMF4000084 | VENTILADOR SERIE TRIFÁSICA HMF 90 T4 (A3:8) F400 IE3 5,5Kw | 4196.43 |
| CATHMF4000085 | VENTILADOR SERIE TRIFÁSICA HMF 90 T4 (A3:8) F400 IE3 7,5Kw | 4458.63 |
| CATHMF4000086 | VENTILADOR SERIE TRIFÁSICA HMF 90 T4 (A3:8) F400 IE3 9,2Kw | 4895.62 |
| CATHMF4000087 | VENTILADOR SERIE TRIFÁSICA HMF 90 T4 (A3:8) F400 IE3 11Kw | 5383.35 |
| CATHMF4000088 | VENTILADOR SERIE TRIFÁSICA HMF 90 T4 (A3:4) F400 IE3 3Kw | 3246.62 |
| CATHMF4000089 | VENTILADOR SERIE TRIFÁSICA HMF 90 T4 (A3:4) F400 IE3 4Kw | 3377.83 |
| CATHMF4000090 | VENTILADOR SERIE TRIFÁSICA HMF 90 T4 (A3:4) F400 IE3 5,5Kw | 3915.31 |
| CATHMF4000091 | VENTILADOR SERIE TRIFÁSICA HMF 90 T4 (A3:4) F400 IE3 7,5Kw | 4177.61 |
| CATHMF4000092 | VENTILADOR SERIE TRIFÁSICA HMF 90 T4 (A3:4) F400 IE3 9,2Kw | 4614.61 |
| CATHMF4000093 | VENTILADOR SERIE TRIFÁSICA HMF 90 T4 (A3:4) F400 IE3 11Kw | 5102.33 |
| CATHMF4000094 | VENTILADOR SERIE TRIFÁSICA HMF 100 T4 (A3:8) F400 IE3 5,5Kw | 4423.8 |
| CATHMF4000095 | VENTILADOR SERIE TRIFÁSICA HMF 100 T4 (A3:8) F400 IE3 7,5Kw | 4686 |
| CATHMF4000096 | VENTILADOR SERIE TRIFÁSICA HMF 100 T4 (A3:8) F400 IE3 9,2Kw | 5122.99 |
| CATHMF4000097 | VENTILADOR SERIE TRIFÁSICA HMF 100 T4 (A3:8) F400 IE3 11Kw | 5610.71 |
| CATHMF4000098 | VENTILADOR SERIE TRIFÁSICA HMF 100 T4 (A3:8) F400 IE3 18,5Kw | 7153.93 |
| CATHMF4000099 | VENTILADOR SERIE TRIFÁSICA HMF 100 T4 (A3:8) F400 IE3 22Kw | 7721.26 |
| CATHMF4000100 | VENTILADOR SERIE TRIFÁSICA HMF 100 T4 (A3:4) F400 IE3 5,5Kw | 4142.78 |
| CATHMF4000101 | VENTILADOR SERIE TRIFÁSICA HMF 100 T4 (A3:4) F400 IE3 7,5Kw | 4404.98 |
| CATHMF4000102 | VENTILADOR SERIE TRIFÁSICA HMF 100 T4 (A3:4) F400 IE3 9,2Kw | 4841.97 |
| CATHMF4000103 | VENTILADOR SERIE TRIFÁSICA HMF 100 T4 (A3:4) F400 IE3 11Kw | 5329.7 |
| CATHMF4000104 | VENTILADOR SERIE TRIFÁSICA HMF 100 T4 (A3:4) F400 IE3 18,5Kw | 6872.91 |
| CATHMF4000105 | VENTILADOR SERIE TRIFÁSICA HMF 100 T4 (A3:4) F400 IE3 22Kw | 7440.24 |
| CATHMF4000106 | VENTILADOR SERIE TRIFÁSICA HMF 112 T4 (A3:8) F400 IE3 7,5Kw | 5595.35 |
| CATHMF4000107 | VENTILADOR SERIE TRIFÁSICA HMF 112 T4 (A3:8) F400 IE3 9,2Kw | 6032.35 |
| CATHMF4000108 | VENTILADOR SERIE TRIFÁSICA HMF 112 T4 (A3:8) F400 IE3 11Kw | 6520.07 |
| CATHMF4000109 | VENTILADOR SERIE TRIFÁSICA HMF 112 T4 (A3:8) F400 IE3 18,5Kw | 8063.28 |
| CATHMF4000110 | VENTILADOR SERIE TRIFÁSICA HMF 112 T4 (A3:8) F400 IE3 22Kw | 8630.62 |
| CATHMF4000111 | VENTILADOR SERIE TRIFÁSICA HMF 112 T4 (A3:8) F400 IE3 30Kw | 10197.74 |
| CATHMF4000112 | VENTILADOR SERIE TRIFÁSICA HMF 112 T4 (A3:8) F400 IE3 37Kw | 11683.19 |
| CATHMF4000113 | VENTILADOR SERIE TRIFÁSICA HMF 112 T4 (A3:4) F400 IE3 7,5Kw | 5314.23 |
| CATHMF4000114 | VENTILADOR SERIE TRIFÁSICA HMF 112 T4 (A3:4) F400 IE3 9,2Kw | 5751.33 |
| CATHMF4000115 | VENTILADOR SERIE TRIFÁSICA HMF 112 T4 (A3:4) F400 IE3 11Kw | 6239.05 |
| CATHMF4000116 | VENTILADOR SERIE TRIFÁSICA HMF 112 T4 (A3:4) F400 IE3 18,5Kw | 7782.27 |
| CATHMF4000117 | VENTILADOR SERIE TRIFÁSICA HMF 112 T4 (A3:4) F400 IE3 22Kw | 8349.49 |
| CATHMF4000118 | VENTILADOR SERIE TRIFÁSICA HMF 112 T4 (A3:4) F400 IE3 30Kw | 9916.72 |
| CATHMF4000119 | VENTILADOR SERIE TRIFÁSICA HMF 112 T4 (A3:4) F400 IE3 37Kw | 11402.17 |
| CATHMF4000120 | VENTILADOR SERIE TRIFÁSICA HMF 125 T4 (A3:8) F400 IE3 11Kw | 6778.48 |
| CATHMF4000121 | VENTILADOR SERIE TRIFÁSICA HMF 125 T4 (A3:8) F400 IE3 18,5Kw | 8321.69 |
| CATHMF4000122 | VENTILADOR SERIE TRIFÁSICA HMF 125 T4 (A3:8) F400 IE3 22Kw | 8889.03 |
| CATHMF4000123 | VENTILADOR SERIE TRIFÁSICA HMF 125 T4 (A3:8) F400 IE3 30Kw | 10456.15 |
| CATHMF4000124 | VENTILADOR SERIE TRIFÁSICA HMF 125 T4 (A3:8) F400 IE3 37Kw | 11941.6 |
| CATHMF4000125 | VENTILADOR SERIE TRIFÁSICA HMF 125 T4 (A3:8) F400 IE3 45Kw | 12677.13 |
| CATHMF4000126 | VENTILADOR SERIE TRIFÁSICA HMF 125 T4 (A3:4) F400 IE3 11Kw | 6497.46 |
| CATHMF4000127 | VENTILADOR SERIE TRIFÁSICA HMF 125 T4 (A3:4) F400 IE3 18,5Kw | 8040.68 |
| CATHMF4000128 | VENTILADOR SERIE TRIFÁSICA HMF 125 T4 (A3:4) F400 IE3 22Kw | 8607.9 |
| CATHMF4000129 | VENTILADOR SERIE TRIFÁSICA HMF 125 T4 (A3:4) F400 IE3 30Kw | 10175.02 |
| CATHMF4000130 | VENTILADOR SERIE TRIFÁSICA HMF 125 T4 (A3:4) F400 IE3 37Kw | 11660.58 |
| CATHMF4000131 | VENTILADOR SERIE TRIFÁSICA HMF 125 T4 (A3:4) F400 IE3 45Kw | 12396.12 |
| CATHMF4000132 | VENTILADOR SERIE TRIFÁSICA HMF 45 T4 (A5:6) F400 IE2 0,75Kw | 1303.52 |
| CATHMF4000133 | VENTILADOR SERIE TRIFÁSICA HMF 50 T4 (A5:6) F400 IE2 0,75Kw | 1374.91 |
| CATHMF4000134 | VENTILADOR SERIE TRIFÁSICA HMF 56 T4 (A5:6) F400 IE2 0,75Kw | 1437.54 |
| CATHMF4000135 | VENTILADOR SERIE TRIFÁSICA HMF 56 T4 (A5:6) F400 IE2 1,1Kw | 1534.34 |
| CATHMF4000136 | VENTILADOR SERIE TRIFÁSICA HMF 56 T4 (A5:6) F400 IE2 1,5Kw | 1685.45 |
| CATHMF4000137 | VENTILADOR SERIE TRIFÁSICA HMF 63 T4 (A5:6) F400 IE2 0,75Kw | 1492.38 |
| CATHMF4000138 | VENTILADOR SERIE TRIFÁSICA HMF 63 T4 (A5:6) F400 IE2 1,1Kw | 1589.18 |
| CATHMF4000139 | VENTILADOR SERIE TRIFÁSICA HMF 63 T4 (A5:6) F400 IE2 1,5Kw | 1740.29 |
| CATHMF4000140 | VENTILADOR SERIE TRIFÁSICA HMF 63 T4 (A5:6) F400 IE2 2,2Kw | 1864.25 |
| CATHMF4000141 | VENTILADOR SERIE TRIFÁSICA HMF 71 T4 (A5:6) F400 IE2 0,75Kw | 1566.69 |
| CATHMF4000142 | VENTILADOR SERIE TRIFÁSICA HMF 71 T4 (A5:6) F400 IE2 1,1Kw | 1663.5 |
| CATHMF4000143 | VENTILADOR SERIE TRIFÁSICA HMF 71 T4 (A5:6) F400 IE2 1,5Kw | 1814.71 |
| CATHMF4000144 | VENTILADOR SERIE TRIFÁSICA HMF 71 T4 (A5:6) F400 IE2 2,2Kw | 1938.56 |
| CATHMF4000145 | VENTILADOR SERIE TRIFÁSICA HMF 71 T4 (A5:6) F400 IE2 3Kw | 2104.71 |
| CATHMF4000146 | VENTILADOR SERIE TRIFÁSICA HMF 80 T4 (A5:6) F400 IE2 2,2Kw | 2010.82 |
| CATHMF4000147 | VENTILADOR SERIE TRIFÁSICA HMF 80 T4 (A5:6) F400 IE2 3Kw | 2176.96 |
| CATHMF4000148 | VENTILADOR SERIE TRIFÁSICA HMF 80 T4 (A5:6) F400 IE2 4Kw | 2281.78 |
| CATHMF4000149 | VENTILADOR SERIE TRIFÁSICA HMF 90 T4 (A3:8) F400 IE2 3Kw | 3400.98 |
| CATHMF4000150 | VENTILADOR SERIE TRIFÁSICA HMF 90 T4 (A3:8) F400 IE2 4Kw | 3505.9 |
| CATHMF4000151 | VENTILADOR SERIE TRIFÁSICA HMF 90 T4 (A3:8) F400 IE2 5,5Kw | 3964.74 |
| CATHMF4000152 | VENTILADOR SERIE TRIFÁSICA HMF 90 T4 (A3:8) F400 IE2 7,5Kw | 4253.22 |
| CATHMF4000153 | VENTILADOR SERIE TRIFÁSICA HMF 90 T4 (A3:8) F400 IE2 9,2Kw | 4528.51 |
| CATHMF4000154 | VENTILADOR SERIE TRIFÁSICA HMF 90 T4 (A3:8) F400 IE2 11Kw | 5090.22 |
| CATHMF4000155 | VENTILADOR SERIE TRIFÁSICA HMF 90 T4 (A3:4) F400 IE2 3Kw | 3119.96 |
| CATHMF4000156 | VENTILADOR SERIE TRIFÁSICA HMF 90 T4 (A3:4) F400 IE2 4Kw | 3224.77 |
| CATHMF4000157 | VENTILADOR SERIE TRIFÁSICA HMF 90 T4 (A3:4) F400 IE2 5,5Kw | 3683.72 |
| CATHMF4000158 | VENTILADOR SERIE TRIFÁSICA HMF 90 T4 (A3:4) F400 IE2 7,5Kw | 3972.2 |
| CATHMF4000159 | VENTILADOR SERIE TRIFÁSICA HMF 90 T4 (A3:4) F400 IE2 9,2Kw | 4247.49 |
| CATHMF4000160 | VENTILADOR SERIE TRIFÁSICA HMF 90 T4 (A3:4) F400 IE2 11Kw | 4809.09 |
| CATHMF4000161 | VENTILADOR SERIE TRIFÁSICA HMF 100 T4 (A3:8) F400 IE2 5,5Kw | 4192.11 |
| CATHMF4000162 | VENTILADOR SERIE TRIFÁSICA HMF 100 T4 (A3:8) F400 IE2 7,5Kw | 4480.59 |
| CATHMF4000163 | VENTILADOR SERIE TRIFÁSICA HMF 100 T4 (A3:8) F400 IE2 9,2Kw | 4755.98 |
| CATHMF4000164 | VENTILADOR SERIE TRIFÁSICA HMF 100 T4 (A3:8) F400 IE2 11Kw | 5317.58 |
| CATHMF4000165 | VENTILADOR SERIE TRIFÁSICA HMF 100 T4 (A3:8) F400 IE2 18,5Kw | 6711.74 |
| CATHMF4000166 | VENTILADOR SERIE TRIFÁSICA HMF 100 T4 (A3:8) F400 IE2 22Kw | 7226.07 |
| CATHMF4000167 | VENTILADOR SERIE TRIFÁSICA HMF 100 T4 (A3:4) F400 IE2 5,5Kw | 3911.09 |
| CATHMF4000168 | VENTILADOR SERIE TRIFÁSICA HMF 100 T4 (A3:4) F400 IE2 7,5Kw | 4199.57 |
| CATHMF4000169 | VENTILADOR SERIE TRIFÁSICA HMF 100 T4 (A3:4) F400 IE2 9,2Kw | 4474.86 |
| CATHMF4000170 | VENTILADOR SERIE TRIFÁSICA HMF 100 T4 (A3:4) F400 IE2 11Kw | 5036.56 |
| CATHMF4000171 | VENTILADOR SERIE TRIFÁSICA HMF 100 T4 (A3:4) F400 IE2 18,5Kw | 6430.62 |
| CATHMF4000172 | VENTILADOR SERIE TRIFÁSICA HMF 100 T4 (A3:4) F400 IE2 22Kw | 6945.06 |
| CATHMF4000173 | VENTILADOR SERIE TRIFÁSICA HMF 112 T4 (A3:8) F400 IE2 7,5Kw | 5389.95 |
| CATHMF4000174 | VENTILADOR SERIE TRIFÁSICA HMF 112 T4 (A3:8) F400 IE2 9,2Kw | 5665.23 |
| CATHMF4000175 | VENTILADOR SERIE TRIFÁSICA HMF 112 T4 (A3:8) F400 IE2 11Kw | 6226.94 |
| CATHMF4000176 | VENTILADOR SERIE TRIFÁSICA HMF 112 T4 (A3:8) F400 IE2 18,5Kw | 7620.99 |
| CATHMF4000177 | VENTILADOR SERIE TRIFÁSICA HMF 112 T4 (A3:8) F400 IE2 22Kw | 8135.43 |
| CATHMF4000178 | VENTILADOR SERIE TRIFÁSICA HMF 112 T4 (A3:8) F400 IE2 30Kw | 9558.47 |
| CATHMF4000179 | VENTILADOR SERIE TRIFÁSICA HMF 112 T4 (A3:8) F400 IE2 37Kw | 10909.26 |
| CATHMF4000180 | VENTILADOR SERIE TRIFÁSICA HMF 112 T4 (A3:4) F400 IE2 7,5Kw | 5108.82 |
| CATHMF4000181 | VENTILADOR SERIE TRIFÁSICA HMF 112 T4 (A3:4) F400 IE2 9,2Kw | 5384.21 |
| CATHMF4000182 | VENTILADOR SERIE TRIFÁSICA HMF 112 T4 (A3:4) F400 IE2 11Kw | 5945.81 |
| CATHMF4000183 | VENTILADOR SERIE TRIFÁSICA HMF 112 T4 (A3:4) F400 IE2 18,5Kw | 7339.97 |
| CATHMF4000184 | VENTILADOR SERIE TRIFÁSICA HMF 112 T4 (A3:4) F400 IE2 22Kw | 7854.31 |
| CATHMF4000185 | VENTILADOR SERIE TRIFÁSICA HMF 112 T4 (A3:4) F400 IE2 30Kw | 9277.35 |
| CATHMF4000186 | VENTILADOR SERIE TRIFÁSICA HMF 112 T4 (A3:4) F400 IE2 37Kw | 10628.24 |
| CATHMF4000187 | VENTILADOR SERIE TRIFÁSICA HMF 125 T4 (A3:8) F400 IE2 11Kw | 6485.24 |
| CATHMF4000188 | VENTILADOR SERIE TRIFÁSICA HMF 125 T4 (A3:8) F400 IE2 18,5Kw | 7879.4 |
| CATHMF4000189 | VENTILADOR SERIE TRIFÁSICA HMF 125 T4 (A3:8) F400 IE2 22Kw | 8393.73 |
| CATHMF4000190 | VENTILADOR SERIE TRIFÁSICA HMF 125 T4 (A3:8) F400 IE2 30Kw | 9816.77 |
| CATHMF4000191 | VENTILADOR SERIE TRIFÁSICA HMF 125 T4 (A3:8) F400 IE2 37Kw | 11167.67 |
| CATHMF4000192 | VENTILADOR SERIE TRIFÁSICA HMF 125 T4 (A3:8) F400 IE2 45Kw | 11835.81 |
| CATHMF4000193 | VENTILADOR SERIE TRIFÁSICA HMF 125 T4 (A3:4) F400 IE2 11Kw | 6204.22 |
| CATHMF4000194 | VENTILADOR SERIE TRIFÁSICA HMF 125 T4 (A3:4) F400 IE2 18,5Kw | 7598.38 |
| CATHMF4000195 | VENTILADOR SERIE TRIFÁSICA HMF 125 T4 (A3:4) F400 IE2 22Kw | 8112.72 |
| CATHMF4000196 | VENTILADOR SERIE TRIFÁSICA HMF 125 T4 (A3:4) F400 IE2 30Kw | 9535.76 |
| CATHMF4000197 | VENTILADOR SERIE TRIFÁSICA HMF 125 T4 (A3:4) F400 IE2 37Kw | 10886.54 |
| CATHMF4000198 | VENTILADOR SERIE TRIFÁSICA HMF 125 T4 (A3:4) F400 IE2 45Kw | 11554.8 |
| CATHMF4000199 | VENTILADOR SERIE TRIFÁSICA HMF 45 T6 (A5:6) F400 IE3 0,75Kw | 1565.28 |
| CATHMF4000200 | VENTILADOR SERIE TRIFÁSICA HMF 50 T6 (A5:6) F400 IE3 0,75Kw | 1636.67 |
| CATHMF4000201 | VENTILADOR SERIE TRIFÁSICA HMF 56 T6 (A5:6) F400 IE3 0,75Kw | 1699.19 |
| CATHMF4000202 | VENTILADOR SERIE TRIFÁSICA HMF 63 T6 (A5:6) F400 IE3 0,75Kw | 1754.03 |
| CATHMF4000203 | VENTILADOR SERIE TRIFÁSICA HMF 71 T6 (A5:6) F400 IE3 0,75Kw | 1828.45 |
| CATHMF4000204 | VENTILADOR SERIE TRIFÁSICA HMF 80 T6 (A5:6) F400 IE3 0,75Kw | 1900.7 |
| CATHMF4000205 | VENTILADOR SERIE TRIFÁSICA HMF 80 T6 (A5:6) F400 IE3 1,1Kw | 1964.96 |
| CATHMF4000206 | VENTILADOR SERIE TRIFÁSICA HMF 80 T6 (A5:6) F400 IE3 1,5Kw | 2259.49 |
| CATHMF4000207 | VENTILADOR SERIE TRIFÁSICA HMF 80 T6 (A5:6) F400 IE3 2,2Kw | 2337.27 |
| CATHMF4000208 | VENTILADOR SERIE TRIFÁSICA HMF 90 T6 (A3:8) F400 IE3 1,5Kw | 3483.51 |
| CATHMF4000209 | VENTILADOR SERIE TRIFÁSICA HMF 90 T6 (A3:8) F400 IE3 2,2Kw | 3561.28 |
| CATHMF4000210 | VENTILADOR SERIE TRIFÁSICA HMF 90 T6 (A3:8) F400 IE3 3Kw | 4010.82 |
| CATHMF4000211 | VENTILADOR SERIE TRIFÁSICA HMF 90 T6 (A3:8) F400 IE3 4Kw | 3841.65 |
| CATHMF4000212 | VENTILADOR SERIE TRIFÁSICA HMF 90 T6 (A3:8) F400 IE3 5,5Kw | 4537.27 |
| CATHMF4000213 | VENTILADOR SERIE TRIFÁSICA HMF 90 T6 (A3:4) F400 IE3 1,5Kw | 3202.49 |
| CATHMF4000214 | VENTILADOR SERIE TRIFÁSICA HMF 90 T6 (A3:4) F400 IE3 2,2Kw | 3280.26 |
| CATHMF4000215 | VENTILADOR SERIE TRIFÁSICA HMF 90 T6 (A3:4) F400 IE3 3Kw | 3729.8 |
| CATHMF4000216 | VENTILADOR SERIE TRIFÁSICA HMF 90 T6 (A3:4) F400 IE3 4Kw | 3560.63 |
| CATHMF4000217 | VENTILADOR SERIE TRIFÁSICA HMF 90 T6 (A3:4) F400 IE3 5,5Kw | 4256.25 |
| CATHMF4000218 | VENTILADOR SERIE TRIFÁSICA HMF 100 T6 (A3:8) F400 IE3 1,5Kw | 3710.87 |
| CATHMF4000219 | VENTILADOR SERIE TRIFÁSICA HMF 100 T6 (A3:8) F400 IE3 2,2Kw | 3788.65 |
| CATHMF4000220 | VENTILADOR SERIE TRIFÁSICA HMF 100 T6 (A3:8) F400 IE3 3Kw | 4238.19 |
| CATHMF4000221 | VENTILADOR SERIE TRIFÁSICA HMF 100 T6 (A3:8) F400 IE3 4Kw | 4069.01 |
| CATHMF4000222 | VENTILADOR SERIE TRIFÁSICA HMF 100 T6 (A3:8) F400 IE3 5,5Kw | 4764.63 |
| CATHMF4000223 | VENTILADOR SERIE TRIFÁSICA HMF 100 T6 (A3:8) F400 IE3 7,5Kw | 6039.38 |
| CATHMF4000224 | VENTILADOR SERIE TRIFÁSICA HMF 100 T6 (A3:4) F400 IE3 1,5Kw | 3429.86 |
| CATHMF4000225 | VENTILADOR SERIE TRIFÁSICA HMF 100 T6 (A3:4) F400 IE3 2,2Kw | 3507.63 |
| CATHMF4000226 | VENTILADOR SERIE TRIFÁSICA HMF 100 T6 (A3:4) F400 IE3 3Kw | 3957.17 |
| CATHMF4000227 | VENTILADOR SERIE TRIFÁSICA HMF 100 T6 (A3:4) F400 IE3 4Kw | 3788 |
| CATHMF4000228 | VENTILADOR SERIE TRIFÁSICA HMF 100 T6 (A3:4) F400 IE3 5,5Kw | 4483.62 |
| CATHMF4000229 | VENTILADOR SERIE TRIFÁSICA HMF 100 T6 (A3:4) F400 IE3 7,5Kw | 5758.36 |
| CATHMF4000230 | VENTILADOR SERIE TRIFÁSICA HMF 112 T6 (A3:8) F400 IE3 2,2Kw | 4698 |
| CATHMF4000231 | VENTILADOR SERIE TRIFÁSICA HMF 112 T6 (A3:8) F400 IE3 3Kw | 5147.54 |
| CATHMF4000232 | VENTILADOR SERIE TRIFÁSICA HMF 112 T6 (A3:8) F400 IE3 4Kw | 4978.37 |
| CATHMF4000233 | VENTILADOR SERIE TRIFÁSICA HMF 112 T6 (A3:8) F400 IE3 5,5Kw | 5673.99 |
| CATHMF4000234 | VENTILADOR SERIE TRIFÁSICA HMF 112 T6 (A3:8) F400 IE3 7,5Kw | 6948.73 |
| CATHMF4000235 | VENTILADOR SERIE TRIFÁSICA HMF 112 T6 (A3:8) F400 IE3 11Kw | 7623.15 |
| CATHMF4000236 | VENTILADOR SERIE TRIFÁSICA HMF 112 T6 (A3:4) F400 IE3 2,2Kw | 4416.99 |
| CATHMF4000237 | VENTILADOR SERIE TRIFÁSICA HMF 112 T6 (A3:4) F400 IE3 3Kw | 4866.53 |
| CATHMF4000238 | VENTILADOR SERIE TRIFÁSICA HMF 112 T6 (A3:4) F400 IE3 4Kw | 4697.35 |
| CATHMF4000239 | VENTILADOR SERIE TRIFÁSICA HMF 112 T6 (A3:4) F400 IE3 5,5Kw | 5392.97 |
| CATHMF4000240 | VENTILADOR SERIE TRIFÁSICA HMF 112 T6 (A3:4) F400 IE3 7,5Kw | 6667.72 |
| CATHMF4000241 | VENTILADOR SERIE TRIFÁSICA HMF 112 T6 (A3:4) F400 IE3 11Kw | 7342.14 |
| CATHMF4000242 | VENTILADOR SERIE TRIFÁSICA HMF 125 T6 (A3:8) F400 IE3 3Kw | 5405.95 |
| CATHMF4000243 | VENTILADOR SERIE TRIFÁSICA HMF 125 T6 (A3:8) F400 IE3 4Kw | 5236.78 |
| CATHMF4000244 | VENTILADOR SERIE TRIFÁSICA HMF 125 T6 (A3:8) F400 IE3 5,5Kw | 5932.4 |
| CATHMF4000245 | VENTILADOR SERIE TRIFÁSICA HMF 125 T6 (A3:8) F400 IE3 7,5Kw | 7207.15 |
| CATHMF4000246 | VENTILADOR SERIE TRIFÁSICA HMF 125 T6 (A3:8) F400 IE3 11Kw | 7881.56 |
| CATHMF4000247 | VENTILADOR SERIE TRIFÁSICA HMF 125 T6 (A3:8) F400 IE3 15Kw | 8746.9 |
| CATHMF4000248 | VENTILADOR SERIE TRIFÁSICA HMF 125 T6 (A3:4) F400 IE3 3Kw | 5124.94 |
| CATHMF4000249 | VENTILADOR SERIE TRIFÁSICA HMF 125 T6 (A3:4) F400 IE3 4Kw | 4955.66 |
| CATHMF4000250 | VENTILADOR SERIE TRIFÁSICA HMF 125 T6 (A3:4) F400 IE3 5,5Kw | 5651.38 |
| CATHMF4000251 | VENTILADOR SERIE TRIFÁSICA HMF 125 T6 (A3:4) F400 IE3 7,5Kw | 6926.13 |
| CATHMF4000252 | VENTILADOR SERIE TRIFÁSICA HMF 125 T6 (A3:4) F400 IE3 11Kw | 7600.55 |
| CATHMF4000253 | VENTILADOR SERIE TRIFÁSICA HMF 125 T6 (A3:4) F400 IE3 15Kw | 8465.88 |
| CATHMF4000254 | VENTILADOR SERIE TRIFÁSICA HMF 45 T6 (A5:6) F400 IE2 0,75Kw | 1503.73 |
| CATHMF4000255 | VENTILADOR SERIE TRIFÁSICA HMF 50 T6 (A5:6) F400 IE2 0,75Kw | 1575.12 |
| CATHMF4000256 | VENTILADOR SERIE TRIFÁSICA HMF 56 T6 (A5:6) F400 IE2 0,75Kw | 1637.64 |
| CATHMF4000257 | VENTILADOR SERIE TRIFÁSICA HMF 63 T6 (A5:6) F400 IE2 0,75Kw | 1692.59 |
| CATHMF4000258 | VENTILADOR SERIE TRIFÁSICA HMF 71 T6 (A5:6) F400 IE2 0,75Kw | 1766.9 |
| CATHMF4000259 | VENTILADOR SERIE TRIFÁSICA HMF 80 T6 (A5:6) F400 IE2 0,75Kw | 1839.16 |
| CATHMF4000260 | VENTILADOR SERIE TRIFÁSICA HMF 80 T6 (A5:6) F400 IE2 1,1Kw | 1899.73 |
| CATHMF4000261 | VENTILADOR SERIE TRIFÁSICA HMF 80 T6 (A5:6) F400 IE2 1,5Kw | 2106.98 |
| CATHMF4000262 | VENTILADOR SERIE TRIFÁSICA HMF 80 T6 (A5:6) F400 IE2 2,2Kw | 2250.95 |
| CATHMF4000263 | VENTILADOR SERIE TRIFÁSICA HMF 90 T6 (A3:8) F400 IE2 1,5Kw | 3331.1 |
| CATHMF4000264 | VENTILADOR SERIE TRIFÁSICA HMF 90 T6 (A3:8) F400 IE2 2,2Kw | 3475.07 |
| CATHMF4000265 | VENTILADOR SERIE TRIFÁSICA HMF 90 T6 (A3:8) F400 IE2 3Kw | 3833.64 |
| CATHMF4000266 | VENTILADOR SERIE TRIFÁSICA HMF 90 T6 (A3:8) F400 IE2 4Kw | 4082.75 |
| CATHMF4000267 | VENTILADOR SERIE TRIFÁSICA HMF 90 T6 (A3:8) F400 IE2 5,5Kw | 4240.13 |
| CATHMF4000268 | VENTILADOR SERIE TRIFÁSICA HMF 90 T6 (A3:4) F400 IE2 1,5Kw | 3049.98 |
| CATHMF4000269 | VENTILADOR SERIE TRIFÁSICA HMF 90 T6 (A3:4) F400 IE2 2,2Kw | 3194.05 |
| CATHMF4000270 | VENTILADOR SERIE TRIFÁSICA HMF 90 T6 (A3:4) F400 IE2 3Kw | 3552.63 |
| CATHMF4000271 | VENTILADOR SERIE TRIFÁSICA HMF 90 T6 (A3:4) F400 IE2 4Kw | 3801.73 |
| CATHMF4000272 | VENTILADOR SERIE TRIFÁSICA HMF 90 T6 (A3:4) F400 IE2 5,5Kw | 3959.01 |
| CATHMF4000273 | VENTILADOR SERIE TRIFÁSICA HMF 100 T6 (A3:8) F400 IE2 1,5Kw | 3558.47 |
| CATHMF4000274 | VENTILADOR SERIE TRIFÁSICA HMF 100 T6 (A3:8) F400 IE2 2,2Kw | 3702.44 |
| CATHMF4000275 | VENTILADOR SERIE TRIFÁSICA HMF 100 T6 (A3:8) F400 IE2 3Kw | 4061.01 |
| CATHMF4000276 | VENTILADOR SERIE TRIFÁSICA HMF 100 T6 (A3:8) F400 IE2 4Kw | 4310.12 |
| CATHMF4000277 | VENTILADOR SERIE TRIFÁSICA HMF 100 T6 (A3:8) F400 IE2 5,5Kw | 4467.5 |
| CATHMF4000278 | VENTILADOR SERIE TRIFÁSICA HMF 100 T6 (A3:8) F400 IE2 7,5Kw | 5586.27 |
| CATHMF4000279 | VENTILADOR SERIE TRIFÁSICA HMF 100 T6 (A3:4) F400 IE2 1,5Kw | 3277.45 |
| CATHMF4000280 | VENTILADOR SERIE TRIFÁSICA HMF 100 T6 (A3:4) F400 IE2 2,2Kw | 3421.42 |
| CATHMF4000281 | VENTILADOR SERIE TRIFÁSICA HMF 100 T6 (A3:4) F400 IE2 3Kw | 3779.99 |
| CATHMF4000282 | VENTILADOR SERIE TRIFÁSICA HMF 100 T6 (A3:4) F400 IE2 4Kw | 4029.1 |
| CATHMF4000283 | VENTILADOR SERIE TRIFÁSICA HMF 100 T6 (A3:4) F400 IE2 5,5Kw | 4186.48 |
| CATHMF4000284 | VENTILADOR SERIE TRIFÁSICA HMF 100 T6 (A3:4) F400 IE2 7,5Kw | 5305.25 |
| CATHMF4000285 | VENTILADOR SERIE TRIFÁSICA HMF 112 T6 (A3:8) F400 IE2 2,2Kw | 4611.79 |
| CATHMF4000286 | VENTILADOR SERIE TRIFÁSICA HMF 112 T6 (A3:8) F400 IE2 3Kw | 4970.37 |
| CATHMF4000287 | VENTILADOR SERIE TRIFÁSICA HMF 112 T6 (A3:8) F400 IE2 4Kw | 5219.47 |
| CATHMF4000288 | VENTILADOR SERIE TRIFÁSICA HMF 112 T6 (A3:8) F400 IE2 5,5Kw | 5376.75 |
| CATHMF4000289 | VENTILADOR SERIE TRIFÁSICA HMF 112 T6 (A3:8) F400 IE2 7,5Kw | 6495.62 |
| CATHMF4000290 | VENTILADOR SERIE TRIFÁSICA HMF 112 T6 (A3:8) F400 IE2 11Kw | 7212.34 |
| CATHMF4000291 | VENTILADOR SERIE TRIFÁSICA HMF 112 T6 (A3:4) F400 IE2 2,2Kw | 4330.67 |
| CATHMF4000292 | VENTILADOR SERIE TRIFÁSICA HMF 112 T6 (A3:4) F400 IE2 3Kw | 4689.35 |
| CATHMF4000293 | VENTILADOR SERIE TRIFÁSICA HMF 112 T6 (A3:4) F400 IE2 4Kw | 4938.46 |
| CATHMF4000294 | VENTILADOR SERIE TRIFÁSICA HMF 112 T6 (A3:4) F400 IE2 5,5Kw | 5095.73 |
| CATHMF4000295 | VENTILADOR SERIE TRIFÁSICA HMF 112 T6 (A3:4) F400 IE2 7,5Kw | 6214.61 |
| CATHMF4000296 | VENTILADOR SERIE TRIFÁSICA HMF 112 T6 (A3:4) F400 IE2 11Kw | 6931.32 |
| CATHMF4000297 | VENTILADOR SERIE TRIFÁSICA HMF 125 T6 (A3:8) F400 IE2 3Kw | 5228.78 |
| CATHMF4000298 | VENTILADOR SERIE TRIFÁSICA HMF 125 T6 (A3:8) F400 IE2 4Kw | 5477.88 |
| CATHMF4000299 | VENTILADOR SERIE TRIFÁSICA HMF 125 T6 (A3:8) F400 IE2 5,5Kw | 5635.16 |
| CATHMF4000300 | VENTILADOR SERIE TRIFÁSICA HMF 125 T6 (A3:8) F400 IE2 7,5Kw | 6754.03 |
| CATHMF4000301 | VENTILADOR SERIE TRIFÁSICA HMF 125 T6 (A3:8) F400 IE2 11Kw | 7470.75 |
| CATHMF4000302 | VENTILADOR SERIE TRIFÁSICA HMF 125 T6 (A3:8) F400 IE2 15Kw | 8235.59 |
| CATHMF4000303 | VENTILADOR SERIE TRIFÁSICA HMF 125 T6 (A3:4) F400 IE2 3Kw | 4947.76 |
| CATHMF4000304 | VENTILADOR SERIE TRIFÁSICA HMF 125 T6 (A3:4) F400 IE2 4Kw | 5196.87 |
| CATHMF4000305 | VENTILADOR SERIE TRIFÁSICA HMF 125 T6 (A3:4) F400 IE2 5,5Kw | 5354.14 |
| CATHMF4000306 | VENTILADOR SERIE TRIFÁSICA HMF 125 T6 (A3:4) F400 IE2 7,5Kw | 6473.02 |
| CATHMF4000307 | VENTILADOR SERIE TRIFÁSICA HMF 125 T6 (A3:4) F400 IE2 11Kw | 7189.73 |
| CATHMF4000308 | VENTILADOR SERIE TRIFÁSICA HMF 125 T6 (A3:4) F400 IE2 15Kw | 7954.58 |
| CATHMF3000001 | VENTILADOR SERIE TRIFÁSICA HMF 45 T4 (A2:9) F300 IE3 0,55Kw | 967.44 |
| CATHMF3000002 | VENTILADOR SERIE TRIFÁSICA HMF 45 T4 (A2:9) F300 IE3 0,75Kw | 970.58 |
| CATHMF3000003 | VENTILADOR SERIE TRIFÁSICA HMF 45 T4 (A2:6) F300 IE3 0,55Kw | 897.24 |
| CATHMF3000004 | VENTILADOR SERIE TRIFÁSICA HMF 45 T4 (A2:6) F300 IE3 0,75Kw | 900.38 |
| CATHMF3000005 | VENTILADOR SERIE TRIFÁSICA HMF 50 T4 (A2:9) F300 IE3 0,55Kw | 1038.83 |
| CATHMF3000006 | VENTILADOR SERIE TRIFÁSICA HMF 50 T4 (A2:9) F300 IE3 0,75Kw | 1041.97 |
| CATHMF3000007 | VENTILADOR SERIE TRIFÁSICA HMF 50 T4 (A2:9) F300 IE3 1,1Kw | 1054.52 |
| CATHMF3000008 | VENTILADOR SERIE TRIFÁSICA HMF 50 T4 (A2:6) F300 IE3 0,55Kw | 968.52 |
| CATHMF3000009 | VENTILADOR SERIE TRIFÁSICA HMF 50 T4 (A2:6) F300 IE3 0,75Kw | 971.66 |
| CATHMF3000010 | VENTILADOR SERIE TRIFÁSICA HMF 50 T4 (A2:6) F300 IE3 1,1Kw | 984.21 |
| CATHMF3000011 | VENTILADOR SERIE TRIFÁSICA HMF 56 T4 (A2:9) F300 IE3 0,55Kw | 1101.35 |
| CATHMF3000012 | VENTILADOR SERIE TRIFÁSICA HMF 56 T4 (A2:9) F300 IE3 0,75Kw | 1104.6 |
| CATHMF3000013 | VENTILADOR SERIE TRIFÁSICA HMF 56 T4 (A2:9) F300 IE3 1,1Kw | 1117.15 |
| CATHMF3000014 | VENTILADOR SERIE TRIFÁSICA HMF 56 T4 (A2:9) F300 IE3 1,5Kw | 1149.38 |
| CATHMF3000015 | VENTILADOR SERIE TRIFÁSICA HMF 56 T4 (A2:9) F300 IE3 2,2Kw | 1400.87 |
| CATHMF3000016 | VENTILADOR SERIE TRIFÁSICA HMF 56 T4 (A2:6) F300 IE3 0,55Kw | 1031.15 |
| CATHMF3000017 | VENTILADOR SERIE TRIFÁSICA HMF 56 T4 (A2:6) F300 IE3 0,75Kw | 1034.29 |
| CATHMF3000018 | VENTILADOR SERIE TRIFÁSICA HMF 56 T4 (A2:6) F300 IE3 1,1Kw | 1046.84 |
| CATHMF3000019 | VENTILADOR SERIE TRIFÁSICA HMF 56 T4 (A2:6) F300 IE3 1,5Kw | 1079.18 |
| CATHMF3000020 | VENTILADOR SERIE TRIFÁSICA HMF 56 T4 (A2:6) F300 IE3 2,2Kw | 1330.56 |
| CATHMF3000021 | VENTILADOR SERIE TRIFÁSICA HMF 63 T4 (A2:9) F300 IE3 0,55Kw | 1156.3 |
| CATHMF3000022 | VENTILADOR SERIE TRIFÁSICA HMF 63 T4 (A2:9) F300 IE3 0,75Kw | 1159.44 |
| CATHMF3000023 | VENTILADOR SERIE TRIFÁSICA HMF 63 T4 (A2:9) F300 IE3 1,1Kw | 1171.99 |
| CATHMF3000024 | VENTILADOR SERIE TRIFÁSICA HMF 63 T4 (A2:9) F300 IE3 1,5Kw | 1204.22 |
| CATHMF3000025 | VENTILADOR SERIE TRIFÁSICA HMF 63 T4 (A2:9) F300 IE3 2,2Kw | 1455.71 |
| CATHMF3000026 | VENTILADOR SERIE TRIFÁSICA HMF 63 T4 (A2:9) F300 IE3 3Kw | 1616.01 |
| CATHMF3000027 | VENTILADOR SERIE TRIFÁSICA HMF 63 T4 (A2:6) F300 IE3 0,55Kw | 1085.99 |
| CATHMF3000028 | VENTILADOR SERIE TRIFÁSICA HMF 63 T4 (A2:6) F300 IE3 0,75Kw | 1089.13 |
| CATHMF3000029 | VENTILADOR SERIE TRIFÁSICA HMF 63 T4 (A2:6) F300 IE3 1,1Kw | 1101.68 |
| CATHMF3000030 | VENTILADOR SERIE TRIFÁSICA HMF 63 T4 (A2:6) F300 IE3 1,5Kw | 1134.02 |
| CATHMF3000031 | VENTILADOR SERIE TRIFÁSICA HMF 63 T4 (A2:6) F300 IE3 2,2Kw | 1385.51 |
| CATHMF3000032 | VENTILADOR SERIE TRIFÁSICA HMF 63 T4 (A2:6) F300 IE3 3Kw | 1545.81 |
| CATHMF3000033 | VENTILADOR SERIE TRIFÁSICA HMF 71 T4 (A2:9) F300 IE3 0,75Kw | 1233.75 |
| CATHMF3000034 | VENTILADOR SERIE TRIFÁSICA HMF 71 T4 (A2:9) F300 IE3 1,1Kw | 1246.3 |
| CATHMF3000035 | VENTILADOR SERIE TRIFÁSICA HMF 71 T4 (A2:9) F300 IE3 1,5Kw | 1278.64 |
| CATHMF3000036 | VENTILADOR SERIE TRIFÁSICA HMF 71 T4 (A2:9) F300 IE3 2,2Kw | 1530.02 |
| CATHMF3000037 | VENTILADOR SERIE TRIFÁSICA HMF 71 T4 (A2:9) F300 IE3 3Kw | 1690.32 |
| CATHMF3000038 | VENTILADOR SERIE TRIFÁSICA HMF 71 T4 (A2:9) F300 IE3 4Kw | 1862.95 |
| CATHMF3000039 | VENTILADOR SERIE TRIFÁSICA HMF 71 T4 (A2:6) F300 IE3 0,75Kw | 1163.44 |
| CATHMF3000040 | VENTILADOR SERIE TRIFÁSICA HMF 71 T4 (A2:6) F300 IE3 1,1Kw | 1175.99 |
| CATHMF3000041 | VENTILADOR SERIE TRIFÁSICA HMF 71 T4 (A2:6) F300 IE3 1,5Kw | 1208.33 |
| CATHMF3000042 | VENTILADOR SERIE TRIFÁSICA HMF 71 T4 (A2:6) F300 IE3 2,2Kw | 1459.82 |
| CATHMF3000043 | VENTILADOR SERIE TRIFÁSICA HMF 71 T4 (A2:6) F300 IE3 3Kw | 1620.12 |
| CATHMF3000044 | VENTILADOR SERIE TRIFÁSICA HMF 71 T4 (A2:6) F300 IE3 4Kw | 1792.75 |
| CATHMF3000045 | VENTILADOR SERIE TRIFÁSICA HMF 80 T4 (A2:9) F300 IE3 1,1Kw | 1318.55 |
| CATHMF3000046 | VENTILADOR SERIE TRIFÁSICA HMF 80 T4 (A2:9) F300 IE3 1,5Kw | 1350.79 |
| CATHMF3000047 | VENTILADOR SERIE TRIFÁSICA HMF 80 T4 (A2:9) F300 IE3 2,2Kw | 1602.27 |
| CATHMF3000048 | VENTILADOR SERIE TRIFÁSICA HMF 80 T4 (A2:9) F300 IE3 3Kw | 1762.58 |
| CATHMF3000049 | VENTILADOR SERIE TRIFÁSICA HMF 80 T4 (A2:9) F300 IE3 4Kw | 1935.21 |
| CATHMF3000050 | VENTILADOR SERIE TRIFÁSICA HMF 80 T4 (A2:9) F300 IE3 5,5Kw | 2223.8 |
| CATHMF3000051 | VENTILADOR SERIE TRIFÁSICA HMF 80 T4 (A2:9) F300 IE3 7,5Kw | 2507.84 |
| CATHMF3000052 | VENTILADOR SERIE TRIFÁSICA HMF 80 T4 (A2:6) F300 IE3 1,1Kw | 1248.24 |
| CATHMF3000053 | VENTILADOR SERIE TRIFÁSICA HMF 80 T4 (A2:6) F300 IE3 1,5Kw | 1280.59 |
| CATHMF3000054 | VENTILADOR SERIE TRIFÁSICA HMF 80 T4 (A2:6) F300 IE3 2,2Kw | 1532.07 |
| CATHMF3000055 | VENTILADOR SERIE TRIFÁSICA HMF 80 T4 (A2:6) F300 IE3 3Kw | 1692.38 |
| CATHMF3000056 | VENTILADOR SERIE TRIFÁSICA HMF 80 T4 (A2:6) F300 IE3 4Kw | 1865.01 |
| CATHMF3000057 | VENTILADOR SERIE TRIFÁSICA HMF 80 T4 (A2:6) F300 IE3 5,5Kw | 2153.49 |
| CATHMF3000058 | VENTILADOR SERIE TRIFÁSICA HMF 80 T4 (A2:6) F300 IE3 7,5Kw | 2437.64 |
| CATHMF3000059 | VENTILADOR SERIE TRIFÁSICA HMF 90 T4 (A6:6) F300 IE3 3Kw | 2596.54 |
| CATHMF3000060 | VENTILADOR SERIE TRIFÁSICA HMF 90 T4 (A6:6) F300 IE3 4Kw | 2769.17 |
| CATHMF3000061 | VENTILADOR SERIE TRIFÁSICA HMF 90 T4 (A6:6) F300 IE3 5,5Kw | 3057.76 |
| CATHMF3000062 | VENTILADOR SERIE TRIFÁSICA HMF 90 T4 (A6:6) F300 IE3 7,5Kw | 3341.81 |
| CATHMF3000063 | VENTILADOR SERIE TRIFÁSICA HMF 90 T4 (A6:6) F300 IE3 9,2Kw | 3669.55 |
| CATHMF3000064 | VENTILADOR SERIE TRIFÁSICA HMF 90 T4 (A6:6) F300 IE3 15Kw | 4901.14 |
| CATHMF3000065 | VENTILADOR SERIE TRIFÁSICA HMF 90 T4 (A6:3) F300 IE3 3Kw | 2363.66 |
| CATHMF3000066 | VENTILADOR SERIE TRIFÁSICA HMF 90 T4 (A6:3) F300 IE3 4Kw | 2536.18 |
| CATHMF3000067 | VENTILADOR SERIE TRIFÁSICA HMF 90 T4 (A6:3) F300 IE3 5,5Kw | 2824.77 |
| CATHMF3000068 | VENTILADOR SERIE TRIFÁSICA HMF 90 T4 (A6:3) F300 IE3 7,5Kw | 3108.93 |
| CATHMF3000069 | VENTILADOR SERIE TRIFÁSICA HMF 90 T4 (A6:3) F300 IE3 9,2Kw | 3436.67 |
| CATHMF3000070 | VENTILADOR SERIE TRIFÁSICA HMF 90 T4 (A6:3) F300 IE3 15Kw | 4668.15 |
| CATHMF3000071 | VENTILADOR SERIE TRIFÁSICA HMF 100 T4 (A6:6) F300 IE3 5,5Kw | 3285.13 |
| CATHMF3000072 | VENTILADOR SERIE TRIFÁSICA HMF 100 T4 (A6:6) F300 IE3 7,5Kw | 3569.28 |
| CATHMF3000073 | VENTILADOR SERIE TRIFÁSICA HMF 100 T4 (A6:6) F300 IE3 9,2Kw | 3897.03 |
| CATHMF3000074 | VENTILADOR SERIE TRIFÁSICA HMF 100 T4 (A6:6) F300 IE3 15Kw | 5128.51 |
| CATHMF3000075 | VENTILADOR SERIE TRIFÁSICA HMF 100 T4 (A6:6) F300 IE3 18,5Kw | 5705.36 |
| CATHMF3000076 | VENTILADOR SERIE TRIFÁSICA HMF 100 T4 (A6:6) F300 IE3 22Kw | 6229.43 |
| CATHMF3000077 | VENTILADOR SERIE TRIFÁSICA HMF 100 T4 (A6:3) F300 IE3 5,5Kw | 3052.14 |
| CATHMF3000078 | VENTILADOR SERIE TRIFÁSICA HMF 100 T4 (A6:3) F300 IE3 7,5Kw | 3336.29 |
| CATHMF3000079 | VENTILADOR SERIE TRIFÁSICA HMF 100 T4 (A6:3) F300 IE3 9,2Kw | 3664.04 |
| CATHMF3000080 | VENTILADOR SERIE TRIFÁSICA HMF 100 T4 (A6:3) F300 IE3 15Kw | 4895.62 |
| CATHMF3000081 | VENTILADOR SERIE TRIFÁSICA HMF 100 T4 (A6:3) F300 IE3 18,5Kw | 5472.37 |
| CATHMF3000082 | VENTILADOR SERIE TRIFÁSICA HMF 100 T4 (A6:3) F300 IE3 22Kw | 5996.44 |
| CATHMF3000083 | VENTILADOR SERIE TRIFÁSICA HMF 112 T4 (A6:6) F300 IE3 5,5Kw | 4194.49 |
| CATHMF3000084 | VENTILADOR SERIE TRIFÁSICA HMF 112 T4 (A6:6) F300 IE3 7,5Kw | 4478.53 |
| CATHMF3000085 | VENTILADOR SERIE TRIFÁSICA HMF 112 T4 (A6:6) F300 IE3 9,2Kw | 4806.28 |
| CATHMF3000086 | VENTILADOR SERIE TRIFÁSICA HMF 112 T4 (A6:6) F300 IE3 15Kw | 6037.86 |
| CATHMF3000087 | VENTILADOR SERIE TRIFÁSICA HMF 112 T4 (A6:6) F300 IE3 18,5Kw | 6614.72 |
| CATHMF3000088 | VENTILADOR SERIE TRIFÁSICA HMF 112 T4 (A6:6) F300 IE3 22Kw | 7138.68 |
| CATHMF3000089 | VENTILADOR SERIE TRIFÁSICA HMF 112 T4 (A6:6) F300 IE3 30Kw | 8436.78 |
| CATHMF3000090 | VENTILADOR SERIE TRIFÁSICA HMF 112 T4 (A6:6) F300 IE3 37Kw | 9345.38 |
| CATHMF3000091 | VENTILADOR SERIE TRIFÁSICA HMF 112 T4 (A6:3) F300 IE3 5,5Kw | 3961.5 |
| CATHMF3000092 | VENTILADOR SERIE TRIFÁSICA HMF 112 T4 (A6:3) F300 IE3 7,5Kw | 4245.54 |
| CATHMF3000093 | VENTILADOR SERIE TRIFÁSICA HMF 112 T4 (A6:3) F300 IE3 9,2Kw | 4573.29 |
| CATHMF3000094 | VENTILADOR SERIE TRIFÁSICA HMF 112 T4 (A6:3) F300 IE3 15Kw | 5804.87 |
| CATHMF3000095 | VENTILADOR SERIE TRIFÁSICA HMF 112 T4 (A6:3) F300 IE3 18,5Kw | 6381.73 |
| CATHMF3000096 | VENTILADOR SERIE TRIFÁSICA HMF 112 T4 (A6:3) F300 IE3 22Kw | 6905.68 |
| CATHMF3000097 | VENTILADOR SERIE TRIFÁSICA HMF 112 T4 (A6:3) F300 IE3 30Kw | 8203.79 |
| CATHMF3000098 | VENTILADOR SERIE TRIFÁSICA HMF 112 T4 (A6:3) F300 IE3 37Kw | 9112.39 |
| CATHMF3000099 | VENTILADOR SERIE TRIFÁSICA HMF 125 T4 (A6:6) F300 IE3 7,5Kw | 4736.94 |
| CATHMF3000100 | VENTILADOR SERIE TRIFÁSICA HMF 125 T4 (A6:6) F300 IE3 9,2Kw | 5064.69 |
| CATHMF3000101 | VENTILADOR SERIE TRIFÁSICA HMF 125 T4 (A6:6) F300 IE3 15Kw | 6296.27 |
| CATHMF3000102 | VENTILADOR SERIE TRIFÁSICA HMF 125 T4 (A6:6) F300 IE3 18,5Kw | 6873.13 |
| CATHMF3000103 | VENTILADOR SERIE TRIFÁSICA HMF 125 T4 (A6:6) F300 IE3 22Kw | 7397.09 |
| CATHMF3000104 | VENTILADOR SERIE TRIFÁSICA HMF 125 T4 (A6:6) F300 IE3 30Kw | 8695.19 |
| CATHMF3000105 | VENTILADOR SERIE TRIFÁSICA HMF 125 T4 (A6:6) F300 IE3 37Kw | 9603.79 |
| CATHMF3000106 | VENTILADOR SERIE TRIFÁSICA HMF 125 T4 (A6:6) F300 IE3 45Kw | 10757.61 |
| CATHMF3000107 | VENTILADOR SERIE TRIFÁSICA HMF 125 T4 (A6:3) F300 IE3 7,5Kw | 4503.95 |
| CATHMF3000108 | VENTILADOR SERIE TRIFÁSICA HMF 125 T4 (A6:3) F300 IE3 9,2Kw | 4831.7 |
| CATHMF3000109 | VENTILADOR SERIE TRIFÁSICA HMF 125 T4 (A6:3) F300 IE3 15Kw | 6063.28 |
| CATHMF3000110 | VENTILADOR SERIE TRIFÁSICA HMF 125 T4 (A6:3) F300 IE3 18,5Kw | 6640.14 |
| CATHMF3000111 | VENTILADOR SERIE TRIFÁSICA HMF 125 T4 (A6:3) F300 IE3 22Kw | 7164.09 |
| CATHMF3000112 | VENTILADOR SERIE TRIFÁSICA HMF 125 T4 (A6:3) F300 IE3 30Kw | 8462.2 |
| CATHMF3000113 | VENTILADOR SERIE TRIFÁSICA HMF 125 T4 (A6:3) F300 IE3 37Kw | 9370.8 |
| CATHMF3000114 | VENTILADOR SERIE TRIFÁSICA HMF 125 T4 (A6:3) F300 IE3 45Kw | 10524.62 |
| CATHMF3000115 | VENTILADOR SERIE TRIFÁSICA HMF 45 T4 (A2:9) F300 IE2 0,55Kw | 914.44 |
| CATHMF3000116 | VENTILADOR SERIE TRIFÁSICA HMF 45 T4 (A2:9) F300 IE2 0,75Kw | 922.55 |
| CATHMF3000117 | VENTILADOR SERIE TRIFÁSICA HMF 45 T4 (A2:6) F300 IE2 0,55Kw | 844.13 |
| CATHMF3000118 | VENTILADOR SERIE TRIFÁSICA HMF 45 T4 (A2:6) F300 IE2 0,75Kw | 852.25 |
| CATHMF3000119 | VENTILADOR SERIE TRIFÁSICA HMF 50 T4 (A2:9) F300 IE2 0,55Kw | 985.72 |
| CATHMF3000120 | VENTILADOR SERIE TRIFÁSICA HMF 50 T4 (A2:9) F300 IE2 0,75Kw | 993.94 |
| CATHMF3000121 | VENTILADOR SERIE TRIFÁSICA HMF 50 T4 (A2:9) F300 IE2 1,1Kw | 1025.64 |
| CATHMF3000122 | VENTILADOR SERIE TRIFÁSICA HMF 50 T4 (A2:6) F300 IE2 0,55Kw | 915.52 |
| CATHMF3000123 | VENTILADOR SERIE TRIFÁSICA HMF 50 T4 (A2:6) F300 IE2 0,75Kw | 923.64 |
| CATHMF3000124 | VENTILADOR SERIE TRIFÁSICA HMF 50 T4 (A2:6) F300 IE2 1,1Kw | 955.33 |
| CATHMF3000125 | VENTILADOR SERIE TRIFÁSICA HMF 56 T4 (A2:9) F300 IE2 0,55Kw | 1048.35 |
| CATHMF3000126 | VENTILADOR SERIE TRIFÁSICA HMF 56 T4 (A2:9) F300 IE2 0,75Kw | 1056.46 |
| CATHMF3000127 | VENTILADOR SERIE TRIFÁSICA HMF 56 T4 (A2:9) F300 IE2 1,1Kw | 1088.16 |
| CATHMF3000128 | VENTILADOR SERIE TRIFÁSICA HMF 56 T4 (A2:9) F300 IE2 1,5Kw | 1118.66 |
| CATHMF3000129 | VENTILADOR SERIE TRIFÁSICA HMF 56 T4 (A2:9) F300 IE2 2,2Kw | 1349.27 |
| CATHMF3000130 | VENTILADOR SERIE TRIFÁSICA HMF 56 T4 (A2:6) F300 IE2 0,55Kw | 978.04 |
| CATHMF3000131 | VENTILADOR SERIE TRIFÁSICA HMF 56 T4 (A2:6) F300 IE2 0,75Kw | 986.26 |
| CATHMF3000132 | VENTILADOR SERIE TRIFÁSICA HMF 56 T4 (A2:6) F300 IE2 1,1Kw | 1017.96 |
| CATHMF3000133 | VENTILADOR SERIE TRIFÁSICA HMF 56 T4 (A2:6) F300 IE2 1,5Kw | 1048.35 |
| CATHMF3000134 | VENTILADOR SERIE TRIFÁSICA HMF 56 T4 (A2:6) F300 IE2 2,2Kw | 1279.07 |
| CATHMF3000135 | VENTILADOR SERIE TRIFÁSICA HMF 63 T4 (A2:9) F300 IE2 0,55Kw | 1103.19 |
| CATHMF3000136 | VENTILADOR SERIE TRIFÁSICA HMF 63 T4 (A2:9) F300 IE2 0,75Kw | 1111.3 |
| CATHMF3000137 | VENTILADOR SERIE TRIFÁSICA HMF 63 T4 (A2:9) F300 IE2 1,1Kw | 1143.11 |
| CATHMF3000138 | VENTILADOR SERIE TRIFÁSICA HMF 63 T4 (A2:9) F300 IE2 1,5Kw | 1173.5 |
| CATHMF3000139 | VENTILADOR SERIE TRIFÁSICA HMF 63 T4 (A2:9) F300 IE2 2,2Kw | 1404.11 |
| CATHMF3000140 | VENTILADOR SERIE TRIFÁSICA HMF 63 T4 (A2:9) F300 IE2 3Kw | 1530.88 |
| CATHMF3000141 | VENTILADOR SERIE TRIFÁSICA HMF 63 T4 (A2:6) F300 IE2 0,55Kw | 1032.99 |
| CATHMF3000142 | VENTILADOR SERIE TRIFÁSICA HMF 63 T4 (A2:6) F300 IE2 0,75Kw | 1041.1 |
| CATHMF3000143 | VENTILADOR SERIE TRIFÁSICA HMF 63 T4 (A2:6) F300 IE2 1,1Kw | 1072.8 |
| CATHMF3000144 | VENTILADOR SERIE TRIFÁSICA HMF 63 T4 (A2:6) F300 IE2 1,5Kw | 1103.19 |
| CATHMF3000145 | VENTILADOR SERIE TRIFÁSICA HMF 63 T4 (A2:6) F300 IE2 2,2Kw | 1333.91 |
| CATHMF3000146 | VENTILADOR SERIE TRIFÁSICA HMF 63 T4 (A2:6) F300 IE2 3Kw | 1460.57 |
| CATHMF3000147 | VENTILADOR SERIE TRIFÁSICA HMF 71 T4 (A2:9) F300 IE2 0,75Kw | 1185.72 |
| CATHMF3000148 | VENTILADOR SERIE TRIFÁSICA HMF 71 T4 (A2:9) F300 IE2 1,1Kw | 1217.42 |
| CATHMF3000149 | VENTILADOR SERIE TRIFÁSICA HMF 71 T4 (A2:9) F300 IE2 1,5Kw | 1247.81 |
| CATHMF3000150 | VENTILADOR SERIE TRIFÁSICA HMF 71 T4 (A2:9) F300 IE2 2,2Kw | 1478.53 |
| CATHMF3000151 | VENTILADOR SERIE TRIFÁSICA HMF 71 T4 (A2:9) F300 IE2 3Kw | 1605.19 |
| CATHMF3000152 | VENTILADOR SERIE TRIFÁSICA HMF 71 T4 (A2:9) F300 IE2 4Kw | 1799.14 |
| CATHMF3000153 | VENTILADOR SERIE TRIFÁSICA HMF 71 T4 (A2:6) F300 IE2 0,75Kw | 1115.41 |
| CATHMF3000154 | VENTILADOR SERIE TRIFÁSICA HMF 71 T4 (A2:6) F300 IE2 1,1Kw | 1147.11 |
| CATHMF3000155 | VENTILADOR SERIE TRIFÁSICA HMF 71 T4 (A2:6) F300 IE2 1,5Kw | 1177.61 |
| CATHMF3000156 | VENTILADOR SERIE TRIFÁSICA HMF 71 T4 (A2:6) F300 IE2 2,2Kw | 1408.22 |
| CATHMF3000157 | VENTILADOR SERIE TRIFÁSICA HMF 71 T4 (A2:6) F300 IE2 3Kw | 1534.99 |
| CATHMF3000158 | VENTILADOR SERIE TRIFÁSICA HMF 71 T4 (A2:6) F300 IE2 4Kw | 1728.94 |
| CATHMF3000159 | VENTILADOR SERIE TRIFÁSICA HMF 80 T4 (A2:9) F300 IE2 1,1Kw | 1289.67 |
| CATHMF3000160 | VENTILADOR SERIE TRIFÁSICA HMF 80 T4 (A2:9) F300 IE2 1,5Kw | 1320.07 |
| CATHMF3000161 | VENTILADOR SERIE TRIFÁSICA HMF 80 T4 (A2:9) F300 IE2 2,2Kw | 1550.68 |
| CATHMF3000162 | VENTILADOR SERIE TRIFÁSICA HMF 80 T4 (A2:9) F300 IE2 3Kw | 1677.45 |
| CATHMF3000163 | VENTILADOR SERIE TRIFÁSICA HMF 80 T4 (A2:9) F300 IE2 4Kw | 1871.39 |
| CATHMF3000164 | VENTILADOR SERIE TRIFÁSICA HMF 80 T4 (A2:9) F300 IE2 5,5Kw | 2092.7 |
| CATHMF3000165 | VENTILADOR SERIE TRIFÁSICA HMF 80 T4 (A2:9) F300 IE2 7,5Kw | 2411.68 |
| CATHMF3000166 | VENTILADOR SERIE TRIFÁSICA HMF 80 T4 (A2:6) F300 IE2 1,1Kw | 1219.36 |
| CATHMF3000167 | VENTILADOR SERIE TRIFÁSICA HMF 80 T4 (A2:6) F300 IE2 1,5Kw | 1249.76 |
| CATHMF3000168 | VENTILADOR SERIE TRIFÁSICA HMF 80 T4 (A2:6) F300 IE2 2,2Kw | 1480.48 |
| CATHMF3000169 | VENTILADOR SERIE TRIFÁSICA HMF 80 T4 (A2:6) F300 IE2 3Kw | 1607.25 |
| CATHMF3000170 | VENTILADOR SERIE TRIFÁSICA HMF 80 T4 (A2:6) F300 IE2 4Kw | 1801.08 |
| CATHMF3000171 | VENTILADOR SERIE TRIFÁSICA HMF 80 T4 (A2:6) F300 IE2 5,5Kw | 2022.39 |
| CATHMF3000172 | VENTILADOR SERIE TRIFÁSICA HMF 80 T4 (A2:6) F300 IE2 7,5Kw | 2341.38 |
| CATHMF3000173 | VENTILADOR SERIE TRIFÁSICA HMF 90 T4 (A6:6) F300 IE2 3Kw | 2511.41 |
| CATHMF3000174 | VENTILADOR SERIE TRIFÁSICA HMF 90 T4 (A6:6) F300 IE2 4Kw | 2705.36 |
| CATHMF3000175 | VENTILADOR SERIE TRIFÁSICA HMF 90 T4 (A6:6) F300 IE2 5,5Kw | 2926.67 |
| CATHMF3000176 | VENTILADOR SERIE TRIFÁSICA HMF 90 T4 (A6:6) F300 IE2 7,5Kw | 3245.65 |
| CATHMF3000177 | VENTILADOR SERIE TRIFÁSICA HMF 90 T4 (A6:6) F300 IE2 9,2Kw | 3486 |
| CATHMF3000178 | VENTILADOR SERIE TRIFÁSICA HMF 90 T4 (A6:6) F300 IE2 15Kw | 4607.9 |
| CATHMF3000179 | VENTILADOR SERIE TRIFÁSICA HMF 90 T4 (A6:3) F300 IE2 3Kw | 2278.42 |
| CATHMF3000180 | VENTILADOR SERIE TRIFÁSICA HMF 90 T4 (A6:3) F300 IE2 4Kw | 2472.37 |
| CATHMF3000181 | VENTILADOR SERIE TRIFÁSICA HMF 90 T4 (A6:3) F300 IE2 5,5Kw | 2693.67 |
| CATHMF3000182 | VENTILADOR SERIE TRIFÁSICA HMF 90 T4 (A6:3) F300 IE2 7,5Kw | 3012.66 |
| CATHMF3000183 | VENTILADOR SERIE TRIFÁSICA HMF 90 T4 (A6:3) F300 IE2 9,2Kw | 3253.11 |
| CATHMF3000184 | VENTILADOR SERIE TRIFÁSICA HMF 90 T4 (A6:3) F300 IE2 15Kw | 4374.91 |
| CATHMF3000185 | VENTILADOR SERIE TRIFÁSICA HMF 100 T4 (A6:6) F300 IE2 5,5Kw | 3154.03 |
| CATHMF3000186 | VENTILADOR SERIE TRIFÁSICA HMF 100 T4 (A6:6) F300 IE2 7,5Kw | 3473.02 |
| CATHMF3000187 | VENTILADOR SERIE TRIFÁSICA HMF 100 T4 (A6:6) F300 IE2 9,2Kw | 3713.47 |
| CATHMF3000188 | VENTILADOR SERIE TRIFÁSICA HMF 100 T4 (A6:6) F300 IE2 15Kw | 4835.27 |
| CATHMF3000189 | VENTILADOR SERIE TRIFÁSICA HMF 100 T4 (A6:6) F300 IE2 22Kw | 5830.4 |
| CATHMF3000190 | VENTILADOR SERIE TRIFÁSICA HMF 100 T4 (A6:3) F300 IE2 5,5Kw | 2921.04 |
| CATHMF3000191 | VENTILADOR SERIE TRIFÁSICA HMF 100 T4 (A6:3) F300 IE2 7,5Kw | 3240.02 |
| CATHMF3000192 | VENTILADOR SERIE TRIFÁSICA HMF 100 T4 (A6:3) F300 IE2 9,2Kw | 3480.48 |
| CATHMF3000193 | VENTILADOR SERIE TRIFÁSICA HMF 100 T4 (A6:3) F300 IE2 15Kw | 4602.28 |
| CATHMF3000194 | VENTILADOR SERIE TRIFÁSICA HMF 100 T4 (A6:3) F300 IE2 22Kw | 5597.41 |
| CATHMF3000195 | VENTILADOR SERIE TRIFÁSICA HMF 112 T4 (A6:6) F300 IE2 5,5Kw | 4063.39 |
| CATHMF3000196 | VENTILADOR SERIE TRIFÁSICA HMF 112 T4 (A6:6) F300 IE2 7,5Kw | 4382.37 |
| CATHMF3000197 | VENTILADOR SERIE TRIFÁSICA HMF 112 T4 (A6:6) F300 IE2 9,2Kw | 4622.72 |
| CATHMF3000198 | VENTILADOR SERIE TRIFÁSICA HMF 112 T4 (A6:6) F300 IE2 15Kw | 5744.62 |
| CATHMF3000199 | VENTILADOR SERIE TRIFÁSICA HMF 112 T4 (A6:6) F300 IE2 22Kw | 6739.76 |
| CATHMF3000200 | VENTILADOR SERIE TRIFÁSICA HMF 112 T4 (A6:6) F300 IE2 30Kw | 7922.34 |
| CATHMF3000201 | VENTILADOR SERIE TRIFÁSICA HMF 112 T4 (A6:6) F300 IE2 37Kw | 8749.28 |
| CATHMF3000202 | VENTILADOR SERIE TRIFÁSICA HMF 112 T4 (A6:3) F300 IE2 5,5Kw | 3830.4 |
| CATHMF3000203 | VENTILADOR SERIE TRIFÁSICA HMF 112 T4 (A6:3) F300 IE2 7,5Kw | 4149.38 |
| CATHMF3000204 | VENTILADOR SERIE TRIFÁSICA HMF 112 T4 (A6:3) F300 IE2 9,2Kw | 4389.73 |
| CATHMF3000205 | VENTILADOR SERIE TRIFÁSICA HMF 112 T4 (A6:3) F300 IE2 15Kw | 5511.63 |
| CATHMF3000206 | VENTILADOR SERIE TRIFÁSICA HMF 112 T4 (A6:3) F300 IE2 22Kw | 6506.77 |
| CATHMF3000207 | VENTILADOR SERIE TRIFÁSICA HMF 112 T4 (A6:3) F300 IE2 30Kw | 7689.35 |
| CATHMF3000208 | VENTILADOR SERIE TRIFÁSICA HMF 112 T4 (A6:3) F300 IE2 37Kw | 8516.29 |
| CATHMF3000209 | VENTILADOR SERIE TRIFÁSICA HMF 125 T4 (A6:6) F300 IE2 7,5Kw | 4640.78 |
| CATHMF3000210 | VENTILADOR SERIE TRIFÁSICA HMF 125 T4 (A6:6) F300 IE2 9,2Kw | 4881.13 |
| CATHMF3000211 | VENTILADOR SERIE TRIFÁSICA HMF 125 T4 (A6:6) F300 IE2 15Kw | 6003.03 |
| CATHMF3000212 | VENTILADOR SERIE TRIFÁSICA HMF 125 T4 (A6:6) F300 IE2 22Kw | 6998.17 |
| CATHMF3000213 | VENTILADOR SERIE TRIFÁSICA HMF 125 T4 (A6:6) F300 IE2 30Kw | 8180.75 |
| CATHMF3000214 | VENTILADOR SERIE TRIFÁSICA HMF 125 T4 (A6:6) F300 IE2 37Kw | 9007.69 |
| CATHMF3000215 | VENTILADOR SERIE TRIFÁSICA HMF 125 T4 (A6:6) F300 IE2 45Kw | 10055.71 |
| CATHMF3000216 | VENTILADOR SERIE TRIFÁSICA HMF 125 T4 (A6:3) F300 IE2 7,5Kw | 4407.79 |
| CATHMF3000217 | VENTILADOR SERIE TRIFÁSICA HMF 125 T4 (A6:3) F300 IE2 9,2Kw | 4648.14 |
| CATHMF3000218 | VENTILADOR SERIE TRIFÁSICA HMF 125 T4 (A6:3) F300 IE2 15Kw | 5770.04 |
| CATHMF3000219 | VENTILADOR SERIE TRIFÁSICA HMF 125 T4 (A6:3) F300 IE2 22Kw | 6765.18 |
| CATHMF3000220 | VENTILADOR SERIE TRIFÁSICA HMF 125 T4 (A6:3) F300 IE2 30Kw | 7947.76 |
| CATHMF3000221 | VENTILADOR SERIE TRIFÁSICA HMF 125 T4 (A6:3) F300 IE2 37Kw | 8774.7 |
| CATHMF3000222 | VENTILADOR SERIE TRIFÁSICA HMF 125 T4 (A6:3) F300 IE2 45Kw | 9822.72 |
| CATHMF3000223 | VENTILADOR SERIE TRIFÁSICA HMF 45 T6 (A2:9) F300 IE3 0,55Kw | 1026.83 |
| CATHMF3000224 | VENTILADOR SERIE TRIFÁSICA HMF 45 T6 (A2:6) F300 IE3 0,55Kw | 956.52 |
| CATHMF3000225 | VENTILADOR SERIE TRIFÁSICA HMF 50 T6 (A2:9) F300 IE3 0,55Kw | 1098.22 |
| CATHMF3000226 | VENTILADOR SERIE TRIFÁSICA HMF 50 T6 (A2:6) F300 IE3 0,55Kw | 1027.91 |
| CATHMF3000227 | VENTILADOR SERIE TRIFÁSICA HMF 56 T6 (A2:9) F300 IE3 0,55Kw | 1160.74 |
| CATHMF3000228 | VENTILADOR SERIE TRIFÁSICA HMF 56 T6 (A2:6) F300 IE3 0,55Kw | 1090.54 |
| CATHMF3000229 | VENTILADOR SERIE TRIFÁSICA HMF 63 T6 (A2:9) F300 IE3 0,55Kw | 1215.58 |
| CATHMF3000230 | VENTILADOR SERIE TRIFÁSICA HMF 63 T6 (A2:9) F300 IE3 0,75Kw | 1346.78 |
| CATHMF3000231 | VENTILADOR SERIE TRIFÁSICA HMF 63 T6 (A2:6) F300 IE3 0,55Kw | 1145.38 |
| CATHMF3000232 | VENTILADOR SERIE TRIFÁSICA HMF 63 T6 (A2:6) F300 IE3 0,75Kw | 1276.58 |
| CATHMF3000233 | VENTILADOR SERIE TRIFÁSICA HMF 71 T6 (A2:9) F300 IE3 0,55Kw | 1290 |
| CATHMF3000234 | VENTILADOR SERIE TRIFÁSICA HMF 71 T6 (A2:9) F300 IE3 0,75Kw | 1421.2 |
| CATHMF3000235 | VENTILADOR SERIE TRIFÁSICA HMF 71 T6 (A2:9) F300 IE3 1,1Kw | 1461.44 |
| CATHMF3000236 | VENTILADOR SERIE TRIFÁSICA HMF 71 T6 (A2:6) F300 IE3 0,55Kw | 1219.69 |
| CATHMF3000237 | VENTILADOR SERIE TRIFÁSICA HMF 71 T6 (A2:6) F300 IE3 0,75Kw | 1350.89 |
| CATHMF3000238 | VENTILADOR SERIE TRIFÁSICA HMF 71 T6 (A2:6) F300 IE3 1,1Kw | 1391.24 |
| CATHMF3000239 | VENTILADOR SERIE TRIFÁSICA HMF 80 T6 (A2:9) F300 IE3 0,55Kw | 1362.14 |
| CATHMF3000240 | VENTILADOR SERIE TRIFÁSICA HMF 80 T6 (A2:9) F300 IE3 0,75Kw | 1493.35 |
| CATHMF3000241 | VENTILADOR SERIE TRIFÁSICA HMF 80 T6 (A2:9) F300 IE3 1,1Kw | 1533.7 |
| CATHMF3000242 | VENTILADOR SERIE TRIFÁSICA HMF 80 T6 (A2:9) F300 IE3 1,5Kw | 1651.27 |
| CATHMF3000243 | VENTILADOR SERIE TRIFÁSICA HMF 80 T6 (A2:9) F300 IE3 2,2Kw | 1861.01 |
| CATHMF3000244 | VENTILADOR SERIE TRIFÁSICA HMF 80 T6 (A2:6) F300 IE3 0,55Kw | 1291.94 |
| CATHMF3000245 | VENTILADOR SERIE TRIFÁSICA HMF 80 T6 (A2:6) F300 IE3 0,75Kw | 1423.15 |
| CATHMF3000246 | VENTILADOR SERIE TRIFÁSICA HMF 80 T6 (A2:6) F300 IE3 1,1Kw | 1463.39 |
| CATHMF3000247 | VENTILADOR SERIE TRIFÁSICA HMF 80 T6 (A2:6) F300 IE3 1,5Kw | 1580.96 |
| CATHMF3000248 | VENTILADOR SERIE TRIFÁSICA HMF 80 T6 (A2:6) F300 IE3 2,2Kw | 1790.81 |
| CATHMF3000249 | VENTILADOR SERIE TRIFÁSICA HMF 90 T6 (A6:6) F300 IE3 0,75Kw | 2327.31 |
| CATHMF3000250 | VENTILADOR SERIE TRIFÁSICA HMF 90 T6 (A6:6) F300 IE3 1,1Kw | 2367.66 |
| CATHMF3000251 | VENTILADOR SERIE TRIFÁSICA HMF 90 T6 (A6:6) F300 IE3 1,5Kw | 2485.24 |
| CATHMF3000252 | VENTILADOR SERIE TRIFÁSICA HMF 90 T6 (A6:6) F300 IE3 2,2Kw | 2694.97 |
| CATHMF3000253 | VENTILADOR SERIE TRIFÁSICA HMF 90 T6 (A6:6) F300 IE3 3Kw | 2909.14 |
| CATHMF3000254 | VENTILADOR SERIE TRIFÁSICA HMF 90 T6 (A6:6) F300 IE3 4Kw | 3188.86 |
| CATHMF3000255 | VENTILADOR SERIE TRIFÁSICA HMF 90 T6 (A6:3) F300 IE3 0,75Kw | 2094.43 |
| CATHMF3000256 | VENTILADOR SERIE TRIFÁSICA HMF 90 T6 (A6:3) F300 IE3 1,1Kw | 2134.67 |
| CATHMF3000257 | VENTILADOR SERIE TRIFÁSICA HMF 90 T6 (A6:3) F300 IE3 1,5Kw | 2252.25 |
| CATHMF3000258 | VENTILADOR SERIE TRIFÁSICA HMF 90 T6 (A6:3) F300 IE3 2,2Kw | 2461.98 |
| CATHMF3000259 | VENTILADOR SERIE TRIFÁSICA HMF 90 T6 (A6:3) F300 IE3 3Kw | 2676.15 |
| CATHMF3000260 | VENTILADOR SERIE TRIFÁSICA HMF 90 T6 (A6:3) F300 IE3 4Kw | 2955.87 |
| CATHMF3000261 | VENTILADOR SERIE TRIFÁSICA HMF 100 T6 (A6:6) F300 IE3 1,1Kw | 2595.03 |
| CATHMF3000262 | VENTILADOR SERIE TRIFÁSICA HMF 100 T6 (A6:6) F300 IE3 1,5Kw | 2712.6 |
| CATHMF3000263 | VENTILADOR SERIE TRIFÁSICA HMF 100 T6 (A6:6) F300 IE3 2,2Kw | 2922.34 |
| CATHMF3000264 | VENTILADOR SERIE TRIFÁSICA HMF 100 T6 (A6:6) F300 IE3 3Kw | 3136.51 |
| CATHMF3000265 | VENTILADOR SERIE TRIFÁSICA HMF 100 T6 (A6:6) F300 IE3 4Kw | 3416.23 |
| CATHMF3000266 | VENTILADOR SERIE TRIFÁSICA HMF 100 T6 (A6:6) F300 IE3 5,5Kw | 3796.43 |
| CATHMF3000267 | VENTILADOR SERIE TRIFÁSICA HMF 100 T6 (A6:6) F300 IE3 7,5Kw | 4386.48 |
| CATHMF3000268 | VENTILADOR SERIE TRIFÁSICA HMF 100 T6 (A6:3) F300 IE3 1,1Kw | 2362.04 |
| CATHMF3000269 | VENTILADOR SERIE TRIFÁSICA HMF 100 T6 (A6:3) F300 IE3 1,5Kw | 2479.61 |
| CATHMF3000270 | VENTILADOR SERIE TRIFÁSICA HMF 100 T6 (A6:3) F300 IE3 2,2Kw | 2689.46 |
| CATHMF3000271 | VENTILADOR SERIE TRIFÁSICA HMF 100 T6 (A6:3) F300 IE3 3Kw | 2903.52 |
| CATHMF3000272 | VENTILADOR SERIE TRIFÁSICA HMF 100 T6 (A6:3) F300 IE3 4Kw | 3183.24 |
| CATHMF3000273 | VENTILADOR SERIE TRIFÁSICA HMF 100 T6 (A6:3) F300 IE3 5,5Kw | 3563.44 |
| CATHMF3000274 | VENTILADOR SERIE TRIFÁSICA HMF 100 T6 (A6:3) F300 IE3 7,5Kw | 4153.49 |
| CATHMF3000275 | VENTILADOR SERIE TRIFÁSICA HMF 112 T6 (A6:6) F300 IE3 1,5Kw | 3621.96 |
| CATHMF3000276 | VENTILADOR SERIE TRIFÁSICA HMF 112 T6 (A6:6) F300 IE3 2,2Kw | 3831.7 |
| CATHMF3000277 | VENTILADOR SERIE TRIFÁSICA HMF 112 T6 (A6:6) F300 IE3 3Kw | 4045.87 |
| CATHMF3000278 | VENTILADOR SERIE TRIFÁSICA HMF 112 T6 (A6:6) F300 IE3 4Kw | 4325.59 |
| CATHMF3000279 | VENTILADOR SERIE TRIFÁSICA HMF 112 T6 (A6:6) F300 IE3 5,5Kw | 4705.79 |
| CATHMF3000280 | VENTILADOR SERIE TRIFÁSICA HMF 112 T6 (A6:6) F300 IE3 7,5Kw | 5295.73 |
| CATHMF3000281 | VENTILADOR SERIE TRIFÁSICA HMF 112 T6 (A6:6) F300 IE3 11Kw | 6217.96 |
| CATHMF3000282 | VENTILADOR SERIE TRIFÁSICA HMF 112 T6 (A6:3) F300 IE3 1,5Kw | 3388.97 |
| CATHMF3000283 | VENTILADOR SERIE TRIFÁSICA HMF 112 T6 (A6:3) F300 IE3 2,2Kw | 3598.71 |
| CATHMF3000284 | VENTILADOR SERIE TRIFÁSICA HMF 112 T6 (A6:3) F300 IE3 3Kw | 3812.88 |
| CATHMF3000285 | VENTILADOR SERIE TRIFÁSICA HMF 112 T6 (A6:3) F300 IE3 4Kw | 4092.59 |
| CATHMF3000286 | VENTILADOR SERIE TRIFÁSICA HMF 112 T6 (A6:3) F300 IE3 5,5Kw | 4472.8 |
| CATHMF3000287 | VENTILADOR SERIE TRIFÁSICA HMF 112 T6 (A6:3) F300 IE3 7,5Kw | 5062.85 |
| CATHMF3000288 | VENTILADOR SERIE TRIFÁSICA HMF 112 T6 (A6:3) F300 IE3 11Kw | 5984.97 |
| CATHMF3000289 | VENTILADOR SERIE TRIFÁSICA HMF 125 T6 (A6:6) F300 IE3 2,2Kw | 4090.11 |
| CATHMF3000290 | VENTILADOR SERIE TRIFÁSICA HMF 125 T6 (A6:6) F300 IE3 3Kw | 4304.28 |
| CATHMF3000291 | VENTILADOR SERIE TRIFÁSICA HMF 125 T6 (A6:6) F300 IE3 4Kw | 4584 |
| CATHMF3000292 | VENTILADOR SERIE TRIFÁSICA HMF 125 T6 (A6:6) F300 IE3 5,5Kw | 4964.2 |
| CATHMF3000293 | VENTILADOR SERIE TRIFÁSICA HMF 125 T6 (A6:6) F300 IE3 7,5Kw | 5554.14 |
| CATHMF3000294 | VENTILADOR SERIE TRIFÁSICA HMF 125 T6 (A6:6) F300 IE3 11Kw | 6476.37 |
| CATHMF3000295 | VENTILADOR SERIE TRIFÁSICA HMF 125 T6 (A6:3) F300 IE3 2,2Kw | 3857.12 |
| CATHMF3000296 | VENTILADOR SERIE TRIFÁSICA HMF 125 T6 (A6:3) F300 IE3 3Kw | 4071.29 |
| CATHMF3000297 | VENTILADOR SERIE TRIFÁSICA HMF 125 T6 (A6:3) F300 IE3 4Kw | 4351 |
| CATHMF3000298 | VENTILADOR SERIE TRIFÁSICA HMF 125 T6 (A6:3) F300 IE3 5,5Kw | 4731.21 |
| CATHMF3000299 | VENTILADOR SERIE TRIFÁSICA HMF 125 T6 (A6:3) F300 IE3 7,5Kw | 5321.26 |
| CATHMF3000300 | VENTILADOR SERIE TRIFÁSICA HMF 125 T6 (A6:3) F300 IE3 11Kw | 6243.38 |
| CATHMF3000301 | VENTILADOR SERIE TRIFÁSICA HMF 45 T6 (A2:9) F300 IE2 0,55Kw | 973.61 |
| CATHMF3000302 | VENTILADOR SERIE TRIFÁSICA HMF 45 T6 (A2:6) F300 IE2 0,55Kw | 903.41 |
| CATHMF3000303 | VENTILADOR SERIE TRIFÁSICA HMF 50 T6 (A2:9) F300 IE2 0,55Kw | 1045 |
| CATHMF3000304 | VENTILADOR SERIE TRIFÁSICA HMF 50 T6 (A2:6) F300 IE2 0,55Kw | 974.8 |
| CATHMF3000305 | VENTILADOR SERIE TRIFÁSICA HMF 56 T6 (A2:9) F300 IE2 0,55Kw | 1107.63 |
| CATHMF3000306 | VENTILADOR SERIE TRIFÁSICA HMF 56 T6 (A2:6) F300 IE2 0,55Kw | 1037.32 |
| CATHMF3000307 | VENTILADOR SERIE TRIFÁSICA HMF 63 T6 (A2:9) F300 IE2 0,55Kw | 1162.47 |
| CATHMF3000308 | VENTILADOR SERIE TRIFÁSICA HMF 63 T6 (A2:9) F300 IE2 0,75Kw | 1281.13 |
| CATHMF3000309 | VENTILADOR SERIE TRIFÁSICA HMF 63 T6 (A2:6) F300 IE2 0,55Kw | 1092.16 |
| CATHMF3000310 | VENTILADOR SERIE TRIFÁSICA HMF 63 T6 (A2:6) F300 IE2 0,75Kw | 1210.82 |
| CATHMF3000311 | VENTILADOR SERIE TRIFÁSICA HMF 71 T6 (A2:9) F300 IE2 0,55Kw | 1236.78 |
| CATHMF3000312 | VENTILADOR SERIE TRIFÁSICA HMF 71 T6 (A2:9) F300 IE2 0,75Kw | 1355.44 |
| CATHMF3000313 | VENTILADOR SERIE TRIFÁSICA HMF 71 T6 (A2:9) F300 IE2 1,1Kw | 1391.89 |
| CATHMF3000314 | VENTILADOR SERIE TRIFÁSICA HMF 71 T6 (A2:6) F300 IE2 0,55Kw | 1166.58 |
| CATHMF3000315 | VENTILADOR SERIE TRIFÁSICA HMF 71 T6 (A2:6) F300 IE2 0,75Kw | 1285.13 |
| CATHMF3000316 | VENTILADOR SERIE TRIFÁSICA HMF 71 T6 (A2:6) F300 IE2 1,1Kw | 1321.58 |
| CATHMF3000317 | VENTILADOR SERIE TRIFÁSICA HMF 80 T6 (A2:9) F300 IE2 0,55Kw | 1309.03 |
| CATHMF3000318 | VENTILADOR SERIE TRIFÁSICA HMF 80 T6 (A2:9) F300 IE2 0,75Kw | 1427.69 |
| CATHMF3000319 | VENTILADOR SERIE TRIFÁSICA HMF 80 T6 (A2:9) F300 IE2 1,1Kw | 1464.14 |
| CATHMF3000320 | VENTILADOR SERIE TRIFÁSICA HMF 80 T6 (A2:9) F300 IE2 1,5Kw | 1572.53 |
| CATHMF3000321 | VENTILADOR SERIE TRIFÁSICA HMF 80 T6 (A2:9) F300 IE2 2,2Kw | 1764.85 |
| CATHMF3000322 | VENTILADOR SERIE TRIFÁSICA HMF 80 T6 (A2:6) F300 IE2 0,55Kw | 1238.72 |
| CATHMF3000323 | VENTILADOR SERIE TRIFÁSICA HMF 80 T6 (A2:6) F300 IE2 0,75Kw | 1357.38 |
| CATHMF3000324 | VENTILADOR SERIE TRIFÁSICA HMF 80 T6 (A2:6) F300 IE2 1,1Kw | 1393.84 |
| CATHMF3000325 | VENTILADOR SERIE TRIFÁSICA HMF 80 T6 (A2:6) F300 IE2 1,5Kw | 1502.33 |
| CATHMF3000326 | VENTILADOR SERIE TRIFÁSICA HMF 80 T6 (A2:6) F300 IE2 2,2Kw | 1694.65 |
| CATHMF3000327 | VENTILADOR SERIE TRIFÁSICA HMF 90 T6 (A6:6) F300 IE2 0,75Kw | 2261.66 |
| CATHMF3000328 | VENTILADOR SERIE TRIFÁSICA HMF 90 T6 (A6:6) F300 IE2 1,1Kw | 2298.11 |
| CATHMF3000329 | VENTILADOR SERIE TRIFÁSICA HMF 90 T6 (A6:6) F300 IE2 1,5Kw | 2406.6 |
| CATHMF3000330 | VENTILADOR SERIE TRIFÁSICA HMF 90 T6 (A6:6) F300 IE2 2,2Kw | 2598.81 |
| CATHMF3000331 | VENTILADOR SERIE TRIFÁSICA HMF 90 T6 (A6:6) F300 IE2 3Kw | 2795.57 |
| CATHMF3000332 | VENTILADOR SERIE TRIFÁSICA HMF 90 T6 (A6:6) F300 IE2 4Kw | 3049 |
| CATHMF3000333 | VENTILADOR SERIE TRIFÁSICA HMF 90 T6 (A6:3) F300 IE2 0,75Kw | 2028.67 |
| CATHMF3000334 | VENTILADOR SERIE TRIFÁSICA HMF 90 T6 (A6:3) F300 IE2 1,1Kw | 2065.12 |
| CATHMF3000335 | VENTILADOR SERIE TRIFÁSICA HMF 90 T6 (A6:3) F300 IE2 1,5Kw | 2173.61 |
| CATHMF3000336 | VENTILADOR SERIE TRIFÁSICA HMF 90 T6 (A6:3) F300 IE2 2,2Kw | 2365.93 |
| CATHMF3000337 | VENTILADOR SERIE TRIFÁSICA HMF 90 T6 (A6:3) F300 IE2 3Kw | 2562.58 |
| CATHMF3000338 | VENTILADOR SERIE TRIFÁSICA HMF 90 T6 (A6:3) F300 IE2 4Kw | 2816.01 |
| CATHMF3000339 | VENTILADOR SERIE TRIFÁSICA HMF 100 T6 (A6:6) F300 IE2 1,1Kw | 2525.48 |
| CATHMF3000340 | VENTILADOR SERIE TRIFÁSICA HMF 100 T6 (A6:6) F300 IE2 1,5Kw | 2633.97 |
| CATHMF3000341 | VENTILADOR SERIE TRIFÁSICA HMF 100 T6 (A6:6) F300 IE2 2,2Kw | 2826.29 |
| CATHMF3000342 | VENTILADOR SERIE TRIFÁSICA HMF 100 T6 (A6:6) F300 IE2 3Kw | 3022.93 |
| CATHMF3000343 | VENTILADOR SERIE TRIFÁSICA HMF 100 T6 (A6:6) F300 IE2 4Kw | 3276.37 |
| CATHMF3000344 | VENTILADOR SERIE TRIFÁSICA HMF 100 T6 (A6:6) F300 IE2 5,5Kw | 3621.64 |
| CATHMF3000345 | VENTILADOR SERIE TRIFÁSICA HMF 100 T6 (A6:6) F300 IE2 7,5Kw | 4159.22 |
| CATHMF3000346 | VENTILADOR SERIE TRIFÁSICA HMF 100 T6 (A6:3) F300 IE2 1,1Kw | 2292.48 |
| CATHMF3000347 | VENTILADOR SERIE TRIFÁSICA HMF 100 T6 (A6:3) F300 IE2 1,5Kw | 2400.98 |
| CATHMF3000348 | VENTILADOR SERIE TRIFÁSICA HMF 100 T6 (A6:3) F300 IE2 2,2Kw | 2593.3 |
| CATHMF3000349 | VENTILADOR SERIE TRIFÁSICA HMF 100 T6 (A6:3) F300 IE2 3Kw | 2789.94 |
| CATHMF3000350 | VENTILADOR SERIE TRIFÁSICA HMF 100 T6 (A6:3) F300 IE2 4Kw | 3043.38 |
| CATHMF3000351 | VENTILADOR SERIE TRIFÁSICA HMF 100 T6 (A6:3) F300 IE2 5,5Kw | 3388.65 |
| CATHMF3000352 | VENTILADOR SERIE TRIFÁSICA HMF 100 T6 (A6:3) F300 IE2 7,5Kw | 3926.23 |
| CATHMF3000353 | VENTILADOR SERIE TRIFÁSICA HMF 112 T6 (A6:6) F300 IE2 1,5Kw | 3543.22 |
| CATHMF3000354 | VENTILADOR SERIE TRIFÁSICA HMF 112 T6 (A6:6) F300 IE2 2,2Kw | 3735.54 |
| CATHMF3000355 | VENTILADOR SERIE TRIFÁSICA HMF 112 T6 (A6:6) F300 IE2 3Kw | 3932.18 |
| CATHMF3000356 | VENTILADOR SERIE TRIFÁSICA HMF 112 T6 (A6:6) F300 IE2 4Kw | 4185.73 |
| CATHMF3000357 | VENTILADOR SERIE TRIFÁSICA HMF 112 T6 (A6:6) F300 IE2 5,5Kw | 4530.99 |
| CATHMF3000358 | VENTILADOR SERIE TRIFÁSICA HMF 112 T6 (A6:6) F300 IE2 7,5Kw | 5068.47 |
| CATHMF3000359 | VENTILADOR SERIE TRIFÁSICA HMF 112 T6 (A6:6) F300 IE2 11Kw | 5903.3 |
| CATHMF3000360 | VENTILADOR SERIE TRIFÁSICA HMF 112 T6 (A6:3) F300 IE2 1,5Kw | 3310.33 |
| CATHMF3000361 | VENTILADOR SERIE TRIFÁSICA HMF 112 T6 (A6:3) F300 IE2 2,2Kw | 3502.54 |
| CATHMF3000362 | VENTILADOR SERIE TRIFÁSICA HMF 112 T6 (A6:3) F300 IE2 3Kw | 3699.3 |
| CATHMF3000363 | VENTILADOR SERIE TRIFÁSICA HMF 112 T6 (A6:3) F300 IE2 4Kw | 3952.73 |
| CATHMF3000364 | VENTILADOR SERIE TRIFÁSICA HMF 112 T6 (A6:3) F300 IE2 5,5Kw | 4298 |
| CATHMF3000365 | VENTILADOR SERIE TRIFÁSICA HMF 112 T6 (A6:3) F300 IE2 7,5Kw | 4835.59 |
| CATHMF3000366 | VENTILADOR SERIE TRIFÁSICA HMF 112 T6 (A6:3) F300 IE2 11Kw | 5670.31 |
| CATHMF3000367 | VENTILADOR SERIE TRIFÁSICA HMF 125 T6 (A6:6) F300 IE2 2,2Kw | 3993.95 |
| CATHMF3000368 | VENTILADOR SERIE TRIFÁSICA HMF 125 T6 (A6:6) F300 IE2 3Kw | 4190.59 |
| CATHMF3000369 | VENTILADOR SERIE TRIFÁSICA HMF 125 T6 (A6:6) F300 IE2 4Kw | 4444.14 |
| CATHMF3000370 | VENTILADOR SERIE TRIFÁSICA HMF 125 T6 (A6:6) F300 IE2 5,5Kw | 4789.4 |
| CATHMF3000371 | VENTILADOR SERIE TRIFÁSICA HMF 125 T6 (A6:6) F300 IE2 7,5Kw | 5326.88 |
| CATHMF3000372 | VENTILADOR SERIE TRIFÁSICA HMF 125 T6 (A6:6) F300 IE2 11Kw | 6161.71 |
| CATHMF3000373 | VENTILADOR SERIE TRIFÁSICA HMF 125 T6 (A6:3) F300 IE2 2,2Kw | 3760.96 |
| CATHMF3000374 | VENTILADOR SERIE TRIFÁSICA HMF 125 T6 (A6:3) F300 IE2 3Kw | 3957.6 |
| CATHMF3000375 | VENTILADOR SERIE TRIFÁSICA HMF 125 T6 (A6:3) F300 IE2 4Kw | 4211.14 |
| CATHMF3000376 | VENTILADOR SERIE TRIFÁSICA HMF 125 T6 (A6:3) F300 IE2 5,5Kw | 4556.41 |
| CATHMF3000377 | VENTILADOR SERIE TRIFÁSICA HMF 125 T6 (A6:3) F300 IE2 7,5Kw | 5094 |
| CATHMF3000378 | VENTILADOR SERIE TRIFÁSICA HMF 125 T6 (A6:3) F300 IE2 11Kw | 5928.72 |
| CATHBFX4000001 | VENTILADOR SERIE TRIFÁSICA HBFX 45 T4 (A5:6) F400 IE3 0,75Kw | 1330.02 |
| CATHBFX4000002 | VENTILADOR SERIE TRIFÁSICA HBFX 50 T4 (A5:6) F400 IE3 0,75Kw | 1387.89 |
| CATHBFX4000003 | VENTILADOR SERIE TRIFÁSICA HBFX 56 T4 (A5:6) F400 IE3 0,75Kw | 1422.07 |
| CATHBFX4000004 | VENTILADOR SERIE TRIFÁSICA HBFX 56 T4 (A5:6) F400 IE3 1,1Kw | 1524.61 |
| CATHBFX4000005 | VENTILADOR SERIE TRIFÁSICA HBFX 56 T4 (A5:6) F400 IE3 1,5Kw | 1684.91 |
| CATHBFX4000006 | VENTILADOR SERIE TRIFÁSICA HBFX 63 T4 (A5:6) F400 IE3 0,75Kw | 1475.18 |
| CATHBFX4000007 | VENTILADOR SERIE TRIFÁSICA HBFX 63 T4 (A5:6) F400 IE3 1,1Kw | 1577.83 |
| CATHBFX4000008 | VENTILADOR SERIE TRIFÁSICA HBFX 63 T4 (A5:6) F400 IE3 1,5Kw | 1738.02 |
| CATHBFX4000009 | VENTILADOR SERIE TRIFÁSICA HBFX 63 T4 (A5:6) F400 IE3 2,2Kw | 1906.76 |
| CATHBFX4000010 | VENTILADOR SERIE TRIFÁSICA HBFX 71 T4 (A5:6) F400 IE3 0,75Kw | 1528.83 |
| CATHBFX4000011 | VENTILADOR SERIE TRIFÁSICA HBFX 71 T4 (A5:6) F400 IE3 1,1Kw | 1631.48 |
| CATHBFX4000012 | VENTILADOR SERIE TRIFÁSICA HBFX 71 T4 (A5:6) F400 IE3 1,5Kw | 1791.67 |
| CATHBFX4000013 | VENTILADOR SERIE TRIFÁSICA HBFX 71 T4 (A5:6) F400 IE3 2,2Kw | 1960.41 |
| CATHBFX4000014 | VENTILADOR SERIE TRIFÁSICA HBFX 71 T4 (A5:6) F400 IE3 3Kw | 2143.97 |
| CATHBFX4000015 | VENTILADOR SERIE TRIFÁSICA HBFX 80 T4 (A5:6) F400 IE3 2,2Kw | 2034.83 |
| CATHBFX4000016 | VENTILADOR SERIE TRIFÁSICA HBFX 80 T4 (A5:6) F400 IE3 3Kw | 2218.39 |
| CATHBFX4000017 | VENTILADOR SERIE TRIFÁSICA HBFX 80 T4 (A5:6) F400 IE3 4Kw | 2349.49 |
| CATHBFX4000018 | VENTILADOR SERIE TRIFÁSICA HBFX 90 T4 (A3:8) F400 IE3 3Kw | 3360.95 |
| CATHBFX4000019 | VENTILADOR SERIE TRIFÁSICA HBFX 90 T4 (A3:8) F400 IE3 4Kw | 3492.16 |
| CATHBFX4000020 | VENTILADOR SERIE TRIFÁSICA HBFX 90 T4 (A3:8) F400 IE3 5,5Kw | 4029.64 |
| CATHBFX4000021 | VENTILADOR SERIE TRIFÁSICA HBFX 90 T4 (A3:8) F400 IE3 7,5Kw | 4291.84 |
| CATHBFX4000022 | VENTILADOR SERIE TRIFÁSICA HBFX 90 T4 (A3:8) F400 IE3 9,2Kw | 4728.94 |
| CATHBFX4000023 | VENTILADOR SERIE TRIFÁSICA HBFX 90 T4 (A3:8) F400 IE3 11Kw | 5216.66 |
| CATHBFX4000024 | VENTILADOR SERIE TRIFÁSICA HBFX 90 T4 (A3:4) F400 IE3 3Kw | 3079.94 |
| CATHBFX4000025 | VENTILADOR SERIE TRIFÁSICA HBFX 90 T4 (A3:4) F400 IE3 4Kw | 3211.04 |
| CATHBFX4000026 | VENTILADOR SERIE TRIFÁSICA HBFX 90 T4 (A3:4) F400 IE3 5,5Kw | 3748.62 |
| CATHBFX4000027 | VENTILADOR SERIE TRIFÁSICA HBFX 90 T4 (A3:4) F400 IE3 7,5Kw | 4010.82 |
| CATHBFX4000028 | VENTILADOR SERIE TRIFÁSICA HBFX 90 T4 (A3:4) F400 IE3 9,2Kw | 4447.92 |
| CATHBFX4000029 | VENTILADOR SERIE TRIFÁSICA HBFX 90 T4 (A3:4) F400 IE3 11Kw | 4935.54 |
| CATHBFX4000030 | VENTILADOR SERIE TRIFÁSICA HBFX 100 T4 (A3:8) F400 IE3 5,5Kw | 4195.03 |
| CATHBFX4000031 | VENTILADOR SERIE TRIFÁSICA HBFX 100 T4 (A3:8) F400 IE3 7,5Kw | 4457.22 |
| CATHBFX4000032 | VENTILADOR SERIE TRIFÁSICA HBFX 100 T4 (A3:8) F400 IE3 9,2Kw | 4894.33 |
| CATHBFX4000033 | VENTILADOR SERIE TRIFÁSICA HBFX 100 T4 (A3:8) F400 IE3 11Kw | 5382.05 |
| CATHBFX4000034 | VENTILADOR SERIE TRIFÁSICA HBFX 100 T4 (A3:8) F400 IE3 18,5Kw | 6925.26 |
| CATHBFX4000035 | VENTILADOR SERIE TRIFÁSICA HBFX 100 T4 (A3:8) F400 IE3 22Kw | 7492.6 |
| CATHBFX4000036 | VENTILADOR SERIE TRIFÁSICA HBFX 100 T4 (A3:4) F400 IE3 5,5Kw | 3914.01 |
| CATHBFX4000037 | VENTILADOR SERIE TRIFÁSICA HBFX 100 T4 (A3:4) F400 IE3 7,5Kw | 4176.21 |
| CATHBFX4000038 | VENTILADOR SERIE TRIFÁSICA HBFX 100 T4 (A3:4) F400 IE3 9,2Kw | 4613.31 |
| CATHBFX4000039 | VENTILADOR SERIE TRIFÁSICA HBFX 100 T4 (A3:4) F400 IE3 11Kw | 5100.92 |
| CATHBFX4000040 | VENTILADOR SERIE TRIFÁSICA HBFX 100 T4 (A3:4) F400 IE3 18,5Kw | 6644.14 |
| CATHBFX4000041 | VENTILADOR SERIE TRIFÁSICA HBFX 100 T4 (A3:4) F400 IE3 22Kw | 7211.47 |
| CATHBFX4000042 | VENTILADOR SERIE TRIFÁSICA HBFX 112 T4 (A3:8) F400 IE3 7,5Kw | 5026.18 |
| CATHBFX4000043 | VENTILADOR SERIE TRIFÁSICA HBFX 112 T4 (A3:8) F400 IE3 9,2Kw | 5463.17 |
| CATHBFX4000044 | VENTILADOR SERIE TRIFÁSICA HBFX 112 T4 (A3:8) F400 IE3 11Kw | 5950.9 |
| CATHBFX4000045 | VENTILADOR SERIE TRIFÁSICA HBFX 112 T4 (A3:8) F400 IE3 18,5Kw | 7494.11 |
| CATHBFX4000046 | VENTILADOR SERIE TRIFÁSICA HBFX 112 T4 (A3:8) F400 IE3 22Kw | 8061.45 |
| CATHBFX4000047 | VENTILADOR SERIE TRIFÁSICA HBFX 112 T4 (A3:8) F400 IE3 30Kw | 9628.56 |
| CATHBFX4000048 | VENTILADOR SERIE TRIFÁSICA HBFX 112 T4 (A3:8) F400 IE3 37Kw | 11114.13 |
| CATHBFX4000049 | VENTILADOR SERIE TRIFÁSICA HBFX 112 T4 (A3:4) F400 IE3 7,5Kw | 4745.16 |
| CATHBFX4000050 | VENTILADOR SERIE TRIFÁSICA HBFX 112 T4 (A3:4) F400 IE3 9,2Kw | 5182.16 |
| CATHBFX4000051 | VENTILADOR SERIE TRIFÁSICA HBFX 112 T4 (A3:4) F400 IE3 11Kw | 5669.88 |
| CATHBFX4000052 | VENTILADOR SERIE TRIFÁSICA HBFX 112 T4 (A3:4) F400 IE3 18,5Kw | 7213.09 |
| CATHBFX4000053 | VENTILADOR SERIE TRIFÁSICA HBFX 112 T4 (A3:4) F400 IE3 22Kw | 7780.43 |
| CATHBFX4000054 | VENTILADOR SERIE TRIFÁSICA HBFX 112 T4 (A3:4) F400 IE3 30Kw | 9347.55 |
| CATHBFX4000055 | VENTILADOR SERIE TRIFÁSICA HBFX 112 T4 (A3:4) F400 IE3 37Kw | 10833 |
| CATHBFX4000056 | VENTILADOR SERIE TRIFÁSICA HBFX 125 T4 (A3:8) F400 IE3 11Kw | 6147 |
| CATHBFX4000057 | VENTILADOR SERIE TRIFÁSICA HBFX 125 T4 (A3:8) F400 IE3 18,5Kw | 7690.22 |
| CATHBFX4000058 | VENTILADOR SERIE TRIFÁSICA HBFX 125 T4 (A3:8) F400 IE3 22Kw | 8257.55 |
| CATHBFX4000059 | VENTILADOR SERIE TRIFÁSICA HBFX 125 T4 (A3:8) F400 IE3 30Kw | 9824.67 |
| CATHBFX4000060 | VENTILADOR SERIE TRIFÁSICA HBFX 125 T4 (A3:8) F400 IE3 37Kw | 11310.12 |
| CATHBFX4000061 | VENTILADOR SERIE TRIFÁSICA HBFX 125 T4 (A3:8) F400 IE3 45Kw | 12045.76 |
| CATHBFX4000062 | VENTILADOR SERIE TRIFÁSICA HBFX 125 T4 (A3:4) F400 IE3 11Kw | 5865.99 |
| CATHBFX4000063 | VENTILADOR SERIE TRIFÁSICA HBFX 125 T4 (A3:4) F400 IE3 18,5Kw | 7409.2 |
| CATHBFX4000064 | VENTILADOR SERIE TRIFÁSICA HBFX 125 T4 (A3:4) F400 IE3 22Kw | 7976.43 |
| CATHBFX4000065 | VENTILADOR SERIE TRIFÁSICA HBFX 125 T4 (A3:4) F400 IE3 30Kw | 9543.65 |
| CATHBFX4000066 | VENTILADOR SERIE TRIFÁSICA HBFX 125 T4 (A3:4) F400 IE3 37Kw | 11029.11 |
| CATHBFX4000067 | VENTILADOR SERIE TRIFÁSICA HBFX 125 T4 (A3:4) F400 IE3 45Kw | 11764.64 |
| CATHBFX4000068 | VENTILADOR SERIE TRIFÁSICA HBFX 45 T4 (A5:6) F400 IE2 0,75Kw | 1280.37 |
| CATHBFX4000069 | VENTILADOR SERIE TRIFÁSICA HBFX 50 T4 (A5:6) F400 IE2 0,75Kw | 1338.35 |
| CATHBFX4000070 | VENTILADOR SERIE TRIFÁSICA HBFX 56 T4 (A5:6) F400 IE2 0,75Kw | 1372.42 |
| CATHBFX4000071 | VENTILADOR SERIE TRIFÁSICA HBFX 56 T4 (A5:6) F400 IE2 1,1Kw | 1469.34 |
| CATHBFX4000072 | VENTILADOR SERIE TRIFÁSICA HBFX 56 T4 (A5:6) F400 IE2 1,5Kw | 1620.44 |
| CATHBFX4000073 | VENTILADOR SERIE TRIFÁSICA HBFX 63 T4 (A5:6) F400 IE2 0,75Kw | 1425.64 |
| CATHBFX4000074 | VENTILADOR SERIE TRIFÁSICA HBFX 63 T4 (A5:6) F400 IE2 1,1Kw | 1522.45 |
| CATHBFX4000075 | VENTILADOR SERIE TRIFÁSICA HBFX 63 T4 (A5:6) F400 IE2 1,5Kw | 1673.55 |
| CATHBFX4000076 | VENTILADOR SERIE TRIFÁSICA HBFX 63 T4 (A5:6) F400 IE2 2,2Kw | 1797.51 |
| CATHBFX4000077 | VENTILADOR SERIE TRIFÁSICA HBFX 71 T4 (A5:6) F400 IE2 0,75Kw | 1479.29 |
| CATHBFX4000078 | VENTILADOR SERIE TRIFÁSICA HBFX 71 T4 (A5:6) F400 IE2 1,1Kw | 1576.1 |
| CATHBFX4000079 | VENTILADOR SERIE TRIFÁSICA HBFX 71 T4 (A5:6) F400 IE2 1,5Kw | 1727.21 |
| CATHBFX4000080 | VENTILADOR SERIE TRIFÁSICA HBFX 71 T4 (A5:6) F400 IE2 2,2Kw | 1851.16 |
| CATHBFX4000081 | VENTILADOR SERIE TRIFÁSICA HBFX 71 T4 (A5:6) F400 IE2 3Kw | 2017.31 |
| CATHBFX4000082 | VENTILADOR SERIE TRIFÁSICA HBFX 80 T4 (A5:6) F400 IE2 2,2Kw | 1925.58 |
| CATHBFX4000083 | VENTILADOR SERIE TRIFÁSICA HBFX 80 T4 (A5:6) F400 IE2 3Kw | 2091.62 |
| CATHBFX4000084 | VENTILADOR SERIE TRIFÁSICA HBFX 80 T4 (A5:6) F400 IE2 4Kw | 2196.54 |
| CATHBFX4000085 | VENTILADOR SERIE TRIFÁSICA HBFX 90 T4 (A3:8) F400 IE2 3Kw | 3234.29 |
| CATHBFX4000086 | VENTILADOR SERIE TRIFÁSICA HBFX 90 T4 (A3:8) F400 IE2 4Kw | 3339.11 |
| CATHBFX4000087 | VENTILADOR SERIE TRIFÁSICA HBFX 90 T4 (A3:8) F400 IE2 5,5Kw | 3798.06 |
| CATHBFX4000088 | VENTILADOR SERIE TRIFÁSICA HBFX 90 T4 (A3:8) F400 IE2 7,5Kw | 4086.43 |
| CATHBFX4000089 | VENTILADOR SERIE TRIFÁSICA HBFX 90 T4 (A3:8) F400 IE2 9,2Kw | 4361.82 |
| CATHBFX4000090 | VENTILADOR SERIE TRIFÁSICA HBFX 90 T4 (A3:8) F400 IE2 11Kw | 4923.42 |
| CATHBFX4000091 | VENTILADOR SERIE TRIFÁSICA HBFX 90 T4 (A3:4) F400 IE2 3Kw | 2953.17 |
| CATHBFX4000092 | VENTILADOR SERIE TRIFÁSICA HBFX 90 T4 (A3:4) F400 IE2 4Kw | 3058.09 |
| CATHBFX4000093 | VENTILADOR SERIE TRIFÁSICA HBFX 90 T4 (A3:4) F400 IE2 5,5Kw | 3517.04 |
| CATHBFX4000094 | VENTILADOR SERIE TRIFÁSICA HBFX 90 T4 (A3:4) F400 IE2 7,5Kw | 3805.41 |
| CATHBFX4000095 | VENTILADOR SERIE TRIFÁSICA HBFX 90 T4 (A3:4) F400 IE2 9,2Kw | 4080.8 |
| CATHBFX4000096 | VENTILADOR SERIE TRIFÁSICA HBFX 90 T4 (A3:4) F400 IE2 11Kw | 4642.41 |
| CATHBFX4000097 | VENTILADOR SERIE TRIFÁSICA HBFX 100 T4 (A3:8) F400 IE2 5,5Kw | 3963.44 |
| CATHBFX4000098 | VENTILADOR SERIE TRIFÁSICA HBFX 100 T4 (A3:8) F400 IE2 7,5Kw | 4251.82 |
| CATHBFX4000099 | VENTILADOR SERIE TRIFÁSICA HBFX 100 T4 (A3:8) F400 IE2 9,2Kw | 4527.21 |
| CATHBFX4000100 | VENTILADOR SERIE TRIFÁSICA HBFX 100 T4 (A3:8) F400 IE2 11Kw | 5088.81 |
| CATHBFX4000101 | VENTILADOR SERIE TRIFÁSICA HBFX 100 T4 (A3:8) F400 IE2 18,5Kw | 6482.97 |
| CATHBFX4000102 | VENTILADOR SERIE TRIFÁSICA HBFX 100 T4 (A3:8) F400 IE2 22Kw | 6997.3 |
| CATHBFX4000103 | VENTILADOR SERIE TRIFÁSICA HBFX 100 T4 (A3:4) F400 IE2 5,5Kw | 3682.43 |
| CATHBFX4000104 | VENTILADOR SERIE TRIFÁSICA HBFX 100 T4 (A3:4) F400 IE2 7,5Kw | 3970.8 |
| CATHBFX4000105 | VENTILADOR SERIE TRIFÁSICA HBFX 100 T4 (A3:4) F400 IE2 9,2Kw | 4246.19 |
| CATHBFX4000106 | VENTILADOR SERIE TRIFÁSICA HBFX 100 T4 (A3:4) F400 IE2 11Kw | 4807.79 |
| CATHBFX4000107 | VENTILADOR SERIE TRIFÁSICA HBFX 100 T4 (A3:4) F400 IE2 18,5Kw | 6201.95 |
| CATHBFX4000108 | VENTILADOR SERIE TRIFÁSICA HBFX 100 T4 (A3:4) F400 IE2 22Kw | 6716.28 |
| CATHBFX4000109 | VENTILADOR SERIE TRIFÁSICA HBFX 112 T4 (A3:8) F400 IE2 7,5Kw | 4820.77 |
| CATHBFX4000110 | VENTILADOR SERIE TRIFÁSICA HBFX 112 T4 (A3:8) F400 IE2 9,2Kw | 5096.16 |
| CATHBFX4000111 | VENTILADOR SERIE TRIFÁSICA HBFX 112 T4 (A3:8) F400 IE2 11Kw | 5657.77 |
| CATHBFX4000112 | VENTILADOR SERIE TRIFÁSICA HBFX 112 T4 (A3:8) F400 IE2 18,5Kw | 7051.93 |
| CATHBFX4000113 | VENTILADOR SERIE TRIFÁSICA HBFX 112 T4 (A3:8) F400 IE2 22Kw | 7566.26 |
| CATHBFX4000114 | VENTILADOR SERIE TRIFÁSICA HBFX 112 T4 (A3:8) F400 IE2 30Kw | 8989.3 |
| CATHBFX4000115 | VENTILADOR SERIE TRIFÁSICA HBFX 112 T4 (A3:8) F400 IE2 37Kw | 10340.08 |
| CATHBFX4000116 | VENTILADOR SERIE TRIFÁSICA HBFX 112 T4 (A3:4) F400 IE2 7,5Kw | 4539.76 |
| CATHBFX4000117 | VENTILADOR SERIE TRIFÁSICA HBFX 112 T4 (A3:4) F400 IE2 9,2Kw | 4815.04 |
| CATHBFX4000118 | VENTILADOR SERIE TRIFÁSICA HBFX 112 T4 (A3:4) F400 IE2 11Kw | 5376.75 |
| CATHBFX4000119 | VENTILADOR SERIE TRIFÁSICA HBFX 112 T4 (A3:4) F400 IE2 18,5Kw | 6770.8 |
| CATHBFX4000120 | VENTILADOR SERIE TRIFÁSICA HBFX 112 T4 (A3:4) F400 IE2 22Kw | 7285.24 |
| CATHBFX4000121 | VENTILADOR SERIE TRIFÁSICA HBFX 112 T4 (A3:4) F400 IE2 30Kw | 8708.28 |
| CATHBFX4000122 | VENTILADOR SERIE TRIFÁSICA HBFX 112 T4 (A3:4) F400 IE2 37Kw | 10059.07 |
| CATHBFX4000123 | VENTILADOR SERIE TRIFÁSICA HBFX 125 T4 (A3:8) F400 IE2 11Kw | 5853.87 |
| CATHBFX4000124 | VENTILADOR SERIE TRIFÁSICA HBFX 125 T4 (A3:8) F400 IE2 18,5Kw | 7247.92 |
| CATHBFX4000125 | VENTILADOR SERIE TRIFÁSICA HBFX 125 T4 (A3:8) F400 IE2 22Kw | 7762.36 |
| CATHBFX4000126 | VENTILADOR SERIE TRIFÁSICA HBFX 125 T4 (A3:8) F400 IE2 30Kw | 9185.41 |
| CATHBFX4000127 | VENTILADOR SERIE TRIFÁSICA HBFX 125 T4 (A3:8) F400 IE2 37Kw | 10536.19 |
| CATHBFX4000128 | VENTILADOR SERIE TRIFÁSICA HBFX 125 T4 (A3:8) F400 IE2 45Kw | 11204.34 |
| CATHBFX4000129 | VENTILADOR SERIE TRIFÁSICA HBFX 125 T4 (A3:4) F400 IE2 11Kw | 5572.75 |
| CATHBFX4000130 | VENTILADOR SERIE TRIFÁSICA HBFX 125 T4 (A3:4) F400 IE2 18,5Kw | 6966.91 |
| CATHBFX4000131 | VENTILADOR SERIE TRIFÁSICA HBFX 125 T4 (A3:4) F400 IE2 22Kw | 7481.24 |
| CATHBFX4000132 | VENTILADOR SERIE TRIFÁSICA HBFX 125 T4 (A3:4) F400 IE2 30Kw | 8904.28 |
| CATHBFX4000133 | VENTILADOR SERIE TRIFÁSICA HBFX 125 T4 (A3:4) F400 IE2 37Kw | 10255.17 |
| CATHBFX4000134 | VENTILADOR SERIE TRIFÁSICA HBFX 125 T4 (A3:4) F400 IE2 45Kw | 10923.32 |
| CATHBFX4000135 | VENTILADOR SERIE TRIFÁSICA HBFX 45 T6 (A5:6) F400 IE3 0,75Kw | 1542.13 |
| CATHBFX4000136 | VENTILADOR SERIE TRIFÁSICA HBFX 50 T6 (A5:6) F400 IE3 0,75Kw | 1600.11 |
| CATHBFX4000137 | VENTILADOR SERIE TRIFÁSICA HBFX 56 T6 (A5:6) F400 IE3 0,75Kw | 1634.18 |
| CATHBFX4000138 | VENTILADOR SERIE TRIFÁSICA HBFX 63 T6 (A5:6) F400 IE3 0,75Kw | 1687.4 |
| CATHBFX4000139 | VENTILADOR SERIE TRIFÁSICA HBFX 71 T6 (A5:6) F400 IE3 0,75Kw | 1741.05 |
| CATHBFX4000140 | VENTILADOR SERIE TRIFÁSICA HBFX 80 T6 (A5:6) F400 IE3 0,75Kw | 1815.36 |
| CATHBFX4000141 | VENTILADOR SERIE TRIFÁSICA HBFX 80 T6 (A5:6) F400 IE3 1,1Kw | 1879.61 |
| CATHBFX4000142 | VENTILADOR SERIE TRIFÁSICA HBFX 80 T6 (A5:6) F400 IE3 1,5Kw | 2174.15 |
| CATHBFX4000143 | VENTILADOR SERIE TRIFÁSICA HBFX 80 T6 (A5:6) F400 IE3 2,2Kw | 2251.92 |
| CATHBFX4000144 | VENTILADOR SERIE TRIFÁSICA HBFX 90 T6 (A3:8) F400 IE3 1,5Kw | 3316.82 |
| CATHBFX4000145 | VENTILADOR SERIE TRIFÁSICA HBFX 90 T6 (A3:8) F400 IE3 2,2Kw | 3394.59 |
| CATHBFX4000146 | VENTILADOR SERIE TRIFÁSICA HBFX 90 T6 (A3:8) F400 IE3 3Kw | 3844.14 |
| CATHBFX4000147 | VENTILADOR SERIE TRIFÁSICA HBFX 90 T6 (A3:8) F400 IE3 4Kw | 3674.96 |
| CATHBFX4000148 | VENTILADOR SERIE TRIFÁSICA HBFX 90 T6 (A3:8) F400 IE3 5,5Kw | 4370.58 |
| CATHBFX4000149 | VENTILADOR SERIE TRIFÁSICA HBFX 90 T6 (A3:4) F400 IE3 1,5Kw | 3035.81 |
| CATHBFX4000150 | VENTILADOR SERIE TRIFÁSICA HBFX 90 T6 (A3:4) F400 IE3 2,2Kw | 3113.47 |
| CATHBFX4000151 | VENTILADOR SERIE TRIFÁSICA HBFX 90 T6 (A3:4) F400 IE3 3Kw | 3563.01 |
| CATHBFX4000152 | VENTILADOR SERIE TRIFÁSICA HBFX 90 T6 (A3:4) F400 IE3 4Kw | 3393.84 |
| CATHBFX4000153 | VENTILADOR SERIE TRIFÁSICA HBFX 90 T6 (A3:4) F400 IE3 5,5Kw | 4089.46 |
| CATHBFX4000154 | VENTILADOR SERIE TRIFÁSICA HBFX 100 T6 (A3:8) F400 IE3 1,5Kw | 3482.21 |
| CATHBFX4000155 | VENTILADOR SERIE TRIFÁSICA HBFX 100 T6 (A3:8) F400 IE3 2,2Kw | 3559.98 |
| CATHBFX4000156 | VENTILADOR SERIE TRIFÁSICA HBFX 100 T6 (A3:8) F400 IE3 3Kw | 4009.52 |
| CATHBFX4000157 | VENTILADOR SERIE TRIFÁSICA HBFX 100 T6 (A3:8) F400 IE3 4Kw | 3840.35 |
| CATHBFX4000158 | VENTILADOR SERIE TRIFÁSICA HBFX 100 T6 (A3:8) F400 IE3 5,5Kw | 4535.97 |
| CATHBFX4000159 | VENTILADOR SERIE TRIFÁSICA HBFX 100 T6 (A3:8) F400 IE3 7,5Kw | 5810.71 |
| CATHBFX4000160 | VENTILADOR SERIE TRIFÁSICA HBFX 100 T6 (A3:4) F400 IE3 1,5Kw | 3201.19 |
| CATHBFX4000161 | VENTILADOR SERIE TRIFÁSICA HBFX 100 T6 (A3:4) F400 IE3 2,2Kw | 3278.86 |
| CATHBFX4000162 | VENTILADOR SERIE TRIFÁSICA HBFX 100 T6 (A3:4) F400 IE3 3Kw | 3728.4 |
| CATHBFX4000163 | VENTILADOR SERIE TRIFÁSICA HBFX 100 T6 (A3:4) F400 IE3 4Kw | 3559.22 |
| CATHBFX4000164 | VENTILADOR SERIE TRIFÁSICA HBFX 100 T6 (A3:4) F400 IE3 5,5Kw | 4254.84 |
| CATHBFX4000165 | VENTILADOR SERIE TRIFÁSICA HBFX 100 T6 (A3:4) F400 IE3 7,5Kw | 5529.7 |
| CATHBFX4000166 | VENTILADOR SERIE TRIFÁSICA HBFX 112 T6 (A3:8) F400 IE3 2,2Kw | 4128.83 |
| CATHBFX4000167 | VENTILADOR SERIE TRIFÁSICA HBFX 112 T6 (A3:8) F400 IE3 3Kw | 4578.37 |
| CATHBFX4000168 | VENTILADOR SERIE TRIFÁSICA HBFX 112 T6 (A3:8) F400 IE3 4Kw | 4409.2 |
| CATHBFX4000169 | VENTILADOR SERIE TRIFÁSICA HBFX 112 T6 (A3:8) F400 IE3 5,5Kw | 5104.82 |
| CATHBFX4000170 | VENTILADOR SERIE TRIFÁSICA HBFX 112 T6 (A3:8) F400 IE3 7,5Kw | 6379.56 |
| CATHBFX4000171 | VENTILADOR SERIE TRIFÁSICA HBFX 112 T6 (A3:8) F400 IE3 11Kw | 7054.09 |
| CATHBFX4000172 | VENTILADOR SERIE TRIFÁSICA HBFX 112 T6 (A3:4) F400 IE3 2,2Kw | 3847.81 |
| CATHBFX4000173 | VENTILADOR SERIE TRIFÁSICA HBFX 112 T6 (A3:4) F400 IE3 3Kw | 4297.35 |
| CATHBFX4000174 | VENTILADOR SERIE TRIFÁSICA HBFX 112 T6 (A3:4) F400 IE3 4Kw | 4128.18 |
| CATHBFX4000175 | VENTILADOR SERIE TRIFÁSICA HBFX 112 T6 (A3:4) F400 IE3 5,5Kw | 4823.8 |
| CATHBFX4000176 | VENTILADOR SERIE TRIFÁSICA HBFX 112 T6 (A3:4) F400 IE3 7,5Kw | 6098.54 |
| CATHBFX4000177 | VENTILADOR SERIE TRIFÁSICA HBFX 112 T6 (A3:4) F400 IE3 11Kw | 6772.96 |
| CATHBFX4000178 | VENTILADOR SERIE TRIFÁSICA HBFX 125 T6 (A3:8) F400 IE3 3Kw | 4774.48 |
| CATHBFX4000179 | VENTILADOR SERIE TRIFÁSICA HBFX 125 T6 (A3:8) F400 IE3 4Kw | 4605.3 |
| CATHBFX4000180 | VENTILADOR SERIE TRIFÁSICA HBFX 125 T6 (A3:8) F400 IE3 5,5Kw | 5300.92 |
| CATHBFX4000181 | VENTILADOR SERIE TRIFÁSICA HBFX 125 T6 (A3:8) F400 IE3 7,5Kw | 6575.67 |
| CATHBFX4000182 | VENTILADOR SERIE TRIFÁSICA HBFX 125 T6 (A3:8) F400 IE3 11Kw | 7250.09 |
| CATHBFX4000183 | VENTILADOR SERIE TRIFÁSICA HBFX 125 T6 (A3:8) F400 IE3 15Kw | 8115.42 |
| CATHBFX4000184 | VENTILADOR SERIE TRIFÁSICA HBFX 125 T6 (A3:4) F400 IE3 3Kw | 4493.46 |
| CATHBFX4000185 | VENTILADOR SERIE TRIFÁSICA HBFX 125 T6 (A3:4) F400 IE3 4Kw | 4324.29 |
| CATHBFX4000186 | VENTILADOR SERIE TRIFÁSICA HBFX 125 T6 (A3:4) F400 IE3 5,5Kw | 5019.91 |
| CATHBFX4000187 | VENTILADOR SERIE TRIFÁSICA HBFX 125 T6 (A3:4) F400 IE3 7,5Kw | 6294.65 |
| CATHBFX4000188 | VENTILADOR SERIE TRIFÁSICA HBFX 125 T6 (A3:4) F400 IE3 11Kw | 6969.07 |
| CATHBFX4000189 | VENTILADOR SERIE TRIFÁSICA HBFX 125 T6 (A3:4) F400 IE3 15Kw | 7834.4 |
| CATHBFX4000190 | VENTILADOR SERIE TRIFÁSICA HBFX 45 T6 (A5:6) F400 IE2 0,75Kw | 1480.59 |
| CATHBFX4000191 | VENTILADOR SERIE TRIFÁSICA HBFX 50 T6 (A5:6) F400 IE2 0,75Kw | 1538.56 |
| CATHBFX4000192 | VENTILADOR SERIE TRIFÁSICA HBFX 56 T6 (A5:6) F400 IE2 0,75Kw | 1572.64 |
| CATHBFX4000193 | VENTILADOR SERIE TRIFÁSICA HBFX 63 T6 (A5:6) F400 IE2 0,75Kw | 1625.85 |
| CATHBFX4000194 | VENTILADOR SERIE TRIFÁSICA HBFX 71 T6 (A5:6) F400 IE2 0,75Kw | 1679.5 |
| CATHBFX4000195 | VENTILADOR SERIE TRIFÁSICA HBFX 80 T6 (A5:6) F400 IE2 0,75Kw | 1753.81 |
| CATHBFX4000196 | VENTILADOR SERIE TRIFÁSICA HBFX 80 T6 (A5:6) F400 IE2 1,1Kw | 1814.5 |
| CATHBFX4000197 | VENTILADOR SERIE TRIFÁSICA HBFX 80 T6 (A5:6) F400 IE2 1,5Kw | 2021.74 |
| CATHBFX4000198 | VENTILADOR SERIE TRIFÁSICA HBFX 80 T6 (A5:6) F400 IE2 2,2Kw | 2165.71 |
| CATHBFX4000199 | VENTILADOR SERIE TRIFÁSICA HBFX 90 T6 (A3:8) F400 IE2 1,5Kw | 3164.31 |
| CATHBFX4000200 | VENTILADOR SERIE TRIFÁSICA HBFX 90 T6 (A3:8) F400 IE2 2,2Kw | 3308.39 |
| CATHBFX4000201 | VENTILADOR SERIE TRIFÁSICA HBFX 90 T6 (A3:8) F400 IE2 3Kw | 3666.96 |
| CATHBFX4000202 | VENTILADOR SERIE TRIFÁSICA HBFX 90 T6 (A3:8) F400 IE2 4Kw | 3916.07 |
| CATHBFX4000203 | VENTILADOR SERIE TRIFÁSICA HBFX 90 T6 (A3:8) F400 IE2 5,5Kw | 4073.34 |
| CATHBFX4000204 | VENTILADOR SERIE TRIFÁSICA HBFX 90 T6 (A3:4) F400 IE2 1,5Kw | 2883.29 |
| CATHBFX4000205 | VENTILADOR SERIE TRIFÁSICA HBFX 90 T6 (A3:4) F400 IE2 2,2Kw | 3027.26 |
| CATHBFX4000206 | VENTILADOR SERIE TRIFÁSICA HBFX 90 T6 (A3:4) F400 IE2 3Kw | 3385.83 |
| CATHBFX4000207 | VENTILADOR SERIE TRIFÁSICA HBFX 90 T6 (A3:4) F400 IE2 4Kw | 3634.94 |
| CATHBFX4000208 | VENTILADOR SERIE TRIFÁSICA HBFX 90 T6 (A3:4) F400 IE2 5,5Kw | 3792.32 |
| CATHBFX4000209 | VENTILADOR SERIE TRIFÁSICA HBFX 100 T6 (A3:8) F400 IE2 1,5Kw | 3329.69 |
| CATHBFX4000210 | VENTILADOR SERIE TRIFÁSICA HBFX 100 T6 (A3:8) F400 IE2 2,2Kw | 3473.77 |
| CATHBFX4000211 | VENTILADOR SERIE TRIFÁSICA HBFX 100 T6 (A3:8) F400 IE2 3Kw | 3832.35 |
| CATHBFX4000212 | VENTILADOR SERIE TRIFÁSICA HBFX 100 T6 (A3:8) F400 IE2 4Kw | 4081.45 |
| CATHBFX4000213 | VENTILADOR SERIE TRIFÁSICA HBFX 100 T6 (A3:8) F400 IE2 5,5Kw | 4238.73 |
| CATHBFX4000214 | VENTILADOR SERIE TRIFÁSICA HBFX 100 T6 (A3:8) F400 IE2 7,5Kw | 5357.6 |
| CATHBFX4000215 | VENTILADOR SERIE TRIFÁSICA HBFX 100 T6 (A3:4) F400 IE2 1,5Kw | 3048.68 |
| CATHBFX4000216 | VENTILADOR SERIE TRIFÁSICA HBFX 100 T6 (A3:4) F400 IE2 2,2Kw | 3192.65 |
| CATHBFX4000217 | VENTILADOR SERIE TRIFÁSICA HBFX 100 T6 (A3:4) F400 IE2 3Kw | 3551.22 |
| CATHBFX4000218 | VENTILADOR SERIE TRIFÁSICA HBFX 100 T6 (A3:4) F400 IE2 4Kw | 3800.33 |
| CATHBFX4000219 | VENTILADOR SERIE TRIFÁSICA HBFX 100 T6 (A3:4) F400 IE2 5,5Kw | 3957.71 |
| CATHBFX4000220 | VENTILADOR SERIE TRIFÁSICA HBFX 100 T6 (A3:4) F400 IE2 7,5Kw | 5076.48 |
| CATHBFX4000221 | VENTILADOR SERIE TRIFÁSICA HBFX 112 T6 (A3:8) F400 IE2 2,2Kw | 4042.62 |
| CATHBFX4000222 | VENTILADOR SERIE TRIFÁSICA HBFX 112 T6 (A3:8) F400 IE2 3Kw | 4401.19 |
| CATHBFX4000223 | VENTILADOR SERIE TRIFÁSICA HBFX 112 T6 (A3:8) F400 IE2 4Kw | 4650.3 |
| CATHBFX4000224 | VENTILADOR SERIE TRIFÁSICA HBFX 112 T6 (A3:8) F400 IE2 5,5Kw | 4807.68 |
| CATHBFX4000225 | VENTILADOR SERIE TRIFÁSICA HBFX 112 T6 (A3:8) F400 IE2 7,5Kw | 5926.45 |
| CATHBFX4000226 | VENTILADOR SERIE TRIFÁSICA HBFX 112 T6 (A3:8) F400 IE2 11Kw | 6643.27 |
| CATHBFX4000227 | VENTILADOR SERIE TRIFÁSICA HBFX 112 T6 (A3:4) F400 IE2 2,2Kw | 3761.6 |
| CATHBFX4000228 | VENTILADOR SERIE TRIFÁSICA HBFX 112 T6 (A3:4) F400 IE2 3Kw | 4120.18 |
| CATHBFX4000229 | VENTILADOR SERIE TRIFÁSICA HBFX 112 T6 (A3:4) F400 IE2 4Kw | 4369.28 |
| CATHBFX4000230 | VENTILADOR SERIE TRIFÁSICA HBFX 112 T6 (A3:4) F400 IE2 5,5Kw | 4526.67 |
| CATHBFX4000231 | VENTILADOR SERIE TRIFÁSICA HBFX 112 T6 (A3:4) F400 IE2 7,5Kw | 5645.43 |
| CATHBFX4000232 | VENTILADOR SERIE TRIFÁSICA HBFX 112 T6 (A3:4) F400 IE2 11Kw | 6362.15 |
| CATHBFX4000233 | VENTILADOR SERIE TRIFÁSICA HBFX 125 T6 (A3:8) F400 IE2 3Kw | 4597.3 |
| CATHBFX4000234 | VENTILADOR SERIE TRIFÁSICA HBFX 125 T6 (A3:8) F400 IE2 4Kw | 4846.41 |
| CATHBFX4000235 | VENTILADOR SERIE TRIFÁSICA HBFX 125 T6 (A3:8) F400 IE2 5,5Kw | 5003.68 |
| CATHBFX4000236 | VENTILADOR SERIE TRIFÁSICA HBFX 125 T6 (A3:8) F400 IE2 7,5Kw | 6122.56 |
| CATHBFX4000237 | VENTILADOR SERIE TRIFÁSICA HBFX 125 T6 (A3:8) F400 IE2 11Kw | 6839.27 |
| CATHBFX4000238 | VENTILADOR SERIE TRIFÁSICA HBFX 125 T6 (A3:8) F400 IE2 15Kw | 7604.12 |
| CATHBFX4000239 | VENTILADOR SERIE TRIFÁSICA HBFX 125 T6 (A3:4) F400 IE2 3Kw | 4316.28 |
| CATHBFX4000240 | VENTILADOR SERIE TRIFÁSICA HBFX 125 T6 (A3:4) F400 IE2 4Kw | 4565.39 |
| CATHBFX4000241 | VENTILADOR SERIE TRIFÁSICA HBFX 125 T6 (A3:4) F400 IE2 5,5Kw | 4722.66 |
| CATHBFX4000242 | VENTILADOR SERIE TRIFÁSICA HBFX 125 T6 (A3:4) F400 IE2 7,5Kw | 5841.54 |
| CATHBFX4000243 | VENTILADOR SERIE TRIFÁSICA HBFX 125 T6 (A3:4) F400 IE2 11Kw | 6558.25 |
| CATHBFX4000244 | VENTILADOR SERIE TRIFÁSICA HBFX 125 T6 (A3:4) F400 IE2 15Kw | 7323.1 |
| CATHBFX3000001 | VENTILADOR SERIE TRIFÁSICA HBFX 45 T4 (A2:9) F300 IE3 0,55Kw | 944.3 |
| CATHBFX3000002 | VENTILADOR SERIE TRIFÁSICA HBFX 45 T4 (A2:9) F300 IE3 0,75Kw | 947.43 |
| CATHBFX3000003 | VENTILADOR SERIE TRIFÁSICA HBFX 45 T4 (A2:6) F300 IE3 0,55Kw | 874.09 |
| CATHBFX3000004 | VENTILADOR SERIE TRIFÁSICA HBFX 45 T4 (A2:6) F300 IE3 0,75Kw | 877.23 |
| CATHBFX3000005 | VENTILADOR SERIE TRIFÁSICA HBFX 50 T4 (A2:9) F300 IE3 0,55Kw | 1002.27 |
| CATHBFX3000006 | VENTILADOR SERIE TRIFÁSICA HBFX 50 T4 (A2:9) F300 IE3 0,75Kw | 1005.41 |
| CATHBFX3000007 | VENTILADOR SERIE TRIFÁSICA HBFX 50 T4 (A2:9) F300 IE3 1,1Kw | 1017.96 |
| CATHBFX3000008 | VENTILADOR SERIE TRIFÁSICA HBFX 50 T4 (A2:6) F300 IE3 0,55Kw | 931.96 |
| CATHBFX3000009 | VENTILADOR SERIE TRIFÁSICA HBFX 50 T4 (A2:6) F300 IE3 0,75Kw | 935.21 |
| CATHBFX3000010 | VENTILADOR SERIE TRIFÁSICA HBFX 50 T4 (A2:6) F300 IE3 1,1Kw | 947.76 |
| CATHBFX3000011 | VENTILADOR SERIE TRIFÁSICA HBFX 56 T4 (A2:9) F300 IE3 0,55Kw | 1036.34 |
| CATHBFX3000012 | VENTILADOR SERIE TRIFÁSICA HBFX 56 T4 (A2:9) F300 IE3 0,75Kw | 1039.48 |
| CATHBFX3000013 | VENTILADOR SERIE TRIFÁSICA HBFX 56 T4 (A2:9) F300 IE3 1,1Kw | 1052.03 |
| CATHBFX3000014 | VENTILADOR SERIE TRIFÁSICA HBFX 56 T4 (A2:9) F300 IE3 1,5Kw | 1084.37 |
| CATHBFX3000015 | VENTILADOR SERIE TRIFÁSICA HBFX 56 T4 (A2:9) F300 IE3 2,2Kw | 1335.86 |
| CATHBFX3000016 | VENTILADOR SERIE TRIFÁSICA HBFX 56 T4 (A2:6) F300 IE3 0,55Kw | 966.14 |
| CATHBFX3000017 | VENTILADOR SERIE TRIFÁSICA HBFX 56 T4 (A2:6) F300 IE3 0,75Kw | 969.28 |
| CATHBFX3000018 | VENTILADOR SERIE TRIFÁSICA HBFX 56 T4 (A2:6) F300 IE3 1,1Kw | 981.83 |
| CATHBFX3000019 | VENTILADOR SERIE TRIFÁSICA HBFX 56 T4 (A2:6) F300 IE3 1,5Kw | 1014.06 |
| CATHBFX3000020 | VENTILADOR SERIE TRIFÁSICA HBFX 56 T4 (A2:6) F300 IE3 2,2Kw | 1265.55 |
| CATHBFX3000021 | VENTILADOR SERIE TRIFÁSICA HBFX 63 T4 (A2:9) F300 IE3 0,55Kw | 1089.56 |
| CATHBFX3000022 | VENTILADOR SERIE TRIFÁSICA HBFX 63 T4 (A2:9) F300 IE3 0,75Kw | 1092.7 |
| CATHBFX3000023 | VENTILADOR SERIE TRIFÁSICA HBFX 63 T4 (A2:9) F300 IE3 1,1Kw | 1105.25 |
| CATHBFX3000024 | VENTILADOR SERIE TRIFÁSICA HBFX 63 T4 (A2:9) F300 IE3 1,5Kw | 1137.59 |
| CATHBFX3000025 | VENTILADOR SERIE TRIFÁSICA HBFX 63 T4 (A2:9) F300 IE3 2,2Kw | 1388.97 |
| CATHBFX3000026 | VENTILADOR SERIE TRIFÁSICA HBFX 63 T4 (A2:9) F300 IE3 3Kw | 1549.27 |
| CATHBFX3000027 | VENTILADOR SERIE TRIFÁSICA HBFX 63 T4 (A2:6) F300 IE3 0,55Kw | 1019.25 |
| CATHBFX3000028 | VENTILADOR SERIE TRIFÁSICA HBFX 63 T4 (A2:6) F300 IE3 0,75Kw | 1022.39 |
| CATHBFX3000029 | VENTILADOR SERIE TRIFÁSICA HBFX 63 T4 (A2:6) F300 IE3 1,1Kw | 1034.94 |
| CATHBFX3000030 | VENTILADOR SERIE TRIFÁSICA HBFX 63 T4 (A2:6) F300 IE3 1,5Kw | 1067.28 |
| CATHBFX3000031 | VENTILADOR SERIE TRIFÁSICA HBFX 63 T4 (A2:6) F300 IE3 2,2Kw | 1318.77 |
| CATHBFX3000032 | VENTILADOR SERIE TRIFÁSICA HBFX 63 T4 (A2:6) F300 IE3 3Kw | 1479.07 |
| CATHBFX3000033 | VENTILADOR SERIE TRIFÁSICA HBFX 71 T4 (A2:9) F300 IE3 0,75Kw | 1146.35 |
| CATHBFX3000034 | VENTILADOR SERIE TRIFÁSICA HBFX 71 T4 (A2:9) F300 IE3 1,1Kw | 1158.9 |
| CATHBFX3000035 | VENTILADOR SERIE TRIFÁSICA HBFX 71 T4 (A2:9) F300 IE3 1,5Kw | 1191.13 |
| CATHBFX3000036 | VENTILADOR SERIE TRIFÁSICA HBFX 71 T4 (A2:9) F300 IE3 2,2Kw | 1442.62 |
| CATHBFX3000037 | VENTILADOR SERIE TRIFÁSICA HBFX 71 T4 (A2:9) F300 IE3 3Kw | 1602.92 |
| CATHBFX3000038 | VENTILADOR SERIE TRIFÁSICA HBFX 71 T4 (A2:9) F300 IE3 4Kw | 1775.56 |
| CATHBFX3000039 | VENTILADOR SERIE TRIFÁSICA HBFX 71 T4 (A2:6) F300 IE3 0,75Kw | 1076.04 |
| CATHBFX3000040 | VENTILADOR SERIE TRIFÁSICA HBFX 71 T4 (A2:6) F300 IE3 1,1Kw | 1088.59 |
| CATHBFX3000041 | VENTILADOR SERIE TRIFÁSICA HBFX 71 T4 (A2:6) F300 IE3 1,5Kw | 1120.93 |
| CATHBFX3000042 | VENTILADOR SERIE TRIFÁSICA HBFX 71 T4 (A2:6) F300 IE3 2,2Kw | 1372.42 |
| CATHBFX3000043 | VENTILADOR SERIE TRIFÁSICA HBFX 71 T4 (A2:6) F300 IE3 3Kw | 1532.72 |
| CATHBFX3000044 | VENTILADOR SERIE TRIFÁSICA HBFX 71 T4 (A2:6) F300 IE3 4Kw | 1705.36 |
| CATHBFX3000045 | VENTILADOR SERIE TRIFÁSICA HBFX 80 T4 (A2:9) F300 IE3 1,1Kw | 1233.21 |
| CATHBFX3000046 | VENTILADOR SERIE TRIFÁSICA HBFX 80 T4 (A2:9) F300 IE3 1,5Kw | 1265.55 |
| CATHBFX3000047 | VENTILADOR SERIE TRIFÁSICA HBFX 80 T4 (A2:9) F300 IE3 2,2Kw | 1517.04 |
| CATHBFX3000048 | VENTILADOR SERIE TRIFÁSICA HBFX 80 T4 (A2:9) F300 IE3 3Kw | 1677.34 |
| CATHBFX3000049 | VENTILADOR SERIE TRIFÁSICA HBFX 80 T4 (A2:9) F300 IE3 4Kw | 1849.97 |
| CATHBFX3000050 | VENTILADOR SERIE TRIFÁSICA HBFX 80 T4 (A2:9) F300 IE3 5,5Kw | 2138.46 |
| CATHBFX3000051 | VENTILADOR SERIE TRIFÁSICA HBFX 80 T4 (A2:9) F300 IE3 7,5Kw | 2422.61 |
| CATHBFX3000052 | VENTILADOR SERIE TRIFÁSICA HBFX 80 T4 (A2:6) F300 IE3 1,1Kw | 1163.01 |
| CATHBFX3000053 | VENTILADOR SERIE TRIFÁSICA HBFX 80 T4 (A2:6) F300 IE3 1,5Kw | 1195.24 |
| CATHBFX3000054 | VENTILADOR SERIE TRIFÁSICA HBFX 80 T4 (A2:6) F300 IE3 2,2Kw | 1446.73 |
| CATHBFX3000055 | VENTILADOR SERIE TRIFÁSICA HBFX 80 T4 (A2:6) F300 IE3 3Kw | 1607.03 |
| CATHBFX3000056 | VENTILADOR SERIE TRIFÁSICA HBFX 80 T4 (A2:6) F300 IE3 4Kw | 1779.67 |
| CATHBFX3000057 | VENTILADOR SERIE TRIFÁSICA HBFX 80 T4 (A2:6) F300 IE3 5,5Kw | 2068.25 |
| CATHBFX3000058 | VENTILADOR SERIE TRIFÁSICA HBFX 80 T4 (A2:6) F300 IE3 7,5Kw | 2352.3 |
| CATHBFX3000059 | VENTILADOR SERIE TRIFÁSICA HBFX 90 T4 (A6:6) F300 IE3 3Kw | 2429.86 |
| CATHBFX3000060 | VENTILADOR SERIE TRIFÁSICA HBFX 90 T4 (A6:6) F300 IE3 4Kw | 2602.49 |
| CATHBFX3000061 | VENTILADOR SERIE TRIFÁSICA HBFX 90 T4 (A6:6) F300 IE3 5,5Kw | 2890.97 |
| CATHBFX3000062 | VENTILADOR SERIE TRIFÁSICA HBFX 90 T4 (A6:6) F300 IE3 7,5Kw | 3175.12 |
| CATHBFX3000063 | VENTILADOR SERIE TRIFÁSICA HBFX 90 T4 (A6:6) F300 IE3 9,2Kw | 3502.87 |
| CATHBFX3000064 | VENTILADOR SERIE TRIFÁSICA HBFX 90 T4 (A6:6) F300 IE3 15Kw | 4734.46 |
| CATHBFX3000065 | VENTILADOR SERIE TRIFÁSICA HBFX 90 T4 (A6:3) F300 IE3 3Kw | 2196.87 |
| CATHBFX3000066 | VENTILADOR SERIE TRIFÁSICA HBFX 90 T4 (A6:3) F300 IE3 4Kw | 2369.5 |
| CATHBFX3000067 | VENTILADOR SERIE TRIFÁSICA HBFX 90 T4 (A6:3) F300 IE3 5,5Kw | 2658.09 |
| CATHBFX3000068 | VENTILADOR SERIE TRIFÁSICA HBFX 90 T4 (A6:3) F300 IE3 7,5Kw | 2942.13 |
| CATHBFX3000069 | VENTILADOR SERIE TRIFÁSICA HBFX 90 T4 (A6:3) F300 IE3 9,2Kw | 3269.88 |
| CATHBFX3000070 | VENTILADOR SERIE TRIFÁSICA HBFX 90 T4 (A6:3) F300 IE3 15Kw | 4501.46 |
| CATHBFX3000071 | VENTILADOR SERIE TRIFÁSICA HBFX 100 T4 (A6:6) F300 IE3 5,5Kw | 3056.36 |
| CATHBFX3000072 | VENTILADOR SERIE TRIFÁSICA HBFX 100 T4 (A6:6) F300 IE3 7,5Kw | 3340.51 |
| CATHBFX3000073 | VENTILADOR SERIE TRIFÁSICA HBFX 100 T4 (A6:6) F300 IE3 9,2Kw | 3668.26 |
| CATHBFX3000074 | VENTILADOR SERIE TRIFÁSICA HBFX 100 T4 (A6:6) F300 IE3 15Kw | 4899.84 |
| CATHBFX3000075 | VENTILADOR SERIE TRIFÁSICA HBFX 100 T4 (A6:6) F300 IE3 18,5Kw | 5476.69 |
| CATHBFX3000076 | VENTILADOR SERIE TRIFÁSICA HBFX 100 T4 (A6:6) F300 IE3 22Kw | 6000.65 |
| CATHBFX3000077 | VENTILADOR SERIE TRIFÁSICA HBFX 100 T4 (A6:3) F300 IE3 5,5Kw | 2823.47 |
| CATHBFX3000078 | VENTILADOR SERIE TRIFÁSICA HBFX 100 T4 (A6:3) F300 IE3 7,5Kw | 3107.52 |
| CATHBFX3000079 | VENTILADOR SERIE TRIFÁSICA HBFX 100 T4 (A6:3) F300 IE3 9,2Kw | 3435.27 |
| CATHBFX3000080 | VENTILADOR SERIE TRIFÁSICA HBFX 100 T4 (A6:3) F300 IE3 15Kw | 4666.85 |
| CATHBFX3000081 | VENTILADOR SERIE TRIFÁSICA HBFX 100 T4 (A6:3) F300 IE3 18,5Kw | 5243.7 |
| CATHBFX3000082 | VENTILADOR SERIE TRIFÁSICA HBFX 100 T4 (A6:3) F300 IE3 22Kw | 5767.66 |
| CATHBFX3000083 | VENTILADOR SERIE TRIFÁSICA HBFX 112 T4 (A6:6) F300 IE3 5,5Kw | 3625.31 |
| CATHBFX3000084 | VENTILADOR SERIE TRIFÁSICA HBFX 112 T4 (A6:6) F300 IE3 7,5Kw | 3909.47 |
| CATHBFX3000085 | VENTILADOR SERIE TRIFÁSICA HBFX 112 T4 (A6:6) F300 IE3 9,2Kw | 4237.21 |
| CATHBFX3000086 | VENTILADOR SERIE TRIFÁSICA HBFX 112 T4 (A6:6) F300 IE3 15Kw | 5468.69 |
| CATHBFX3000087 | VENTILADOR SERIE TRIFÁSICA HBFX 112 T4 (A6:6) F300 IE3 18,5Kw | 6045.54 |
| CATHBFX3000088 | VENTILADOR SERIE TRIFÁSICA HBFX 112 T4 (A6:6) F300 IE3 22Kw | 6569.61 |
| CATHBFX3000089 | VENTILADOR SERIE TRIFÁSICA HBFX 112 T4 (A6:6) F300 IE3 30Kw | 7867.72 |
| CATHBFX3000090 | VENTILADOR SERIE TRIFÁSICA HBFX 112 T4 (A6:6) F300 IE3 37Kw | 8776.21 |
| CATHBFX3000091 | VENTILADOR SERIE TRIFÁSICA HBFX 112 T4 (A6:3) F300 IE3 5,5Kw | 3392.32 |
| CATHBFX3000092 | VENTILADOR SERIE TRIFÁSICA HBFX 112 T4 (A6:3) F300 IE3 7,5Kw | 3676.48 |
| CATHBFX3000093 | VENTILADOR SERIE TRIFÁSICA HBFX 112 T4 (A6:3) F300 IE3 9,2Kw | 4004.22 |
| CATHBFX3000094 | VENTILADOR SERIE TRIFÁSICA HBFX 112 T4 (A6:3) F300 IE3 15Kw | 5235.81 |
| CATHBFX3000095 | VENTILADOR SERIE TRIFÁSICA HBFX 112 T4 (A6:3) F300 IE3 18,5Kw | 5812.55 |
| CATHBFX3000096 | VENTILADOR SERIE TRIFÁSICA HBFX 112 T4 (A6:3) F300 IE3 22Kw | 6336.62 |
| CATHBFX3000097 | VENTILADOR SERIE TRIFÁSICA HBFX 112 T4 (A6:3) F300 IE3 30Kw | 7634.73 |
| CATHBFX3000098 | VENTILADOR SERIE TRIFÁSICA HBFX 112 T4 (A6:3) F300 IE3 37Kw | 8543.22 |
| CATHBFX3000099 | VENTILADOR SERIE TRIFÁSICA HBFX 125 T4 (A6:6) F300 IE3 7,5Kw | 4105.47 |
| CATHBFX3000100 | VENTILADOR SERIE TRIFÁSICA HBFX 125 T4 (A6:6) F300 IE3 9,2Kw | 4433.21 |
| CATHBFX3000101 | VENTILADOR SERIE TRIFÁSICA HBFX 125 T4 (A6:6) F300 IE3 15Kw | 5664.8 |
| CATHBFX3000102 | VENTILADOR SERIE TRIFÁSICA HBFX 125 T4 (A6:6) F300 IE3 18,5Kw | 6241.65 |
| CATHBFX3000103 | VENTILADOR SERIE TRIFÁSICA HBFX 125 T4 (A6:6) F300 IE3 22Kw | 6765.61 |
| CATHBFX3000104 | VENTILADOR SERIE TRIFÁSICA HBFX 125 T4 (A6:6) F300 IE3 30Kw | 8063.72 |
| CATHBFX3000105 | VENTILADOR SERIE TRIFÁSICA HBFX 125 T4 (A6:6) F300 IE3 37Kw | 8972.32 |
| CATHBFX3000106 | VENTILADOR SERIE TRIFÁSICA HBFX 125 T4 (A6:6) F300 IE3 45Kw | 10126.13 |
| CATHBFX3000107 | VENTILADOR SERIE TRIFÁSICA HBFX 125 T4 (A6:3) F300 IE3 7,5Kw | 3872.47 |
| CATHBFX3000108 | VENTILADOR SERIE TRIFÁSICA HBFX 125 T4 (A6:3) F300 IE3 9,2Kw | 4200.22 |
| CATHBFX3000109 | VENTILADOR SERIE TRIFÁSICA HBFX 125 T4 (A6:3) F300 IE3 15Kw | 5431.81 |
| CATHBFX3000110 | VENTILADOR SERIE TRIFÁSICA HBFX 125 T4 (A6:3) F300 IE3 18,5Kw | 6008.66 |
| CATHBFX3000111 | VENTILADOR SERIE TRIFÁSICA HBFX 125 T4 (A6:3) F300 IE3 22Kw | 6532.62 |
| CATHBFX3000112 | VENTILADOR SERIE TRIFÁSICA HBFX 125 T4 (A6:3) F300 IE3 30Kw | 7830.73 |
| CATHBFX3000113 | VENTILADOR SERIE TRIFÁSICA HBFX 125 T4 (A6:3) F300 IE3 37Kw | 8739.33 |
| CATHBFX3000114 | VENTILADOR SERIE TRIFÁSICA HBFX 125 T4 (A6:3) F300 IE3 45Kw | 9893.14 |
| CATHBFX3000115 | VENTILADOR SERIE TRIFÁSICA HBFX 45 T4 (A2:9) F300 IE2 0,55Kw | 891.29 |
| CATHBFX3000116 | VENTILADOR SERIE TRIFÁSICA HBFX 45 T4 (A2:9) F300 IE2 0,75Kw | 899.41 |
| CATHBFX3000117 | VENTILADOR SERIE TRIFÁSICA HBFX 45 T4 (A2:6) F300 IE2 0,55Kw | 820.99 |
| CATHBFX3000118 | VENTILADOR SERIE TRIFÁSICA HBFX 45 T4 (A2:6) F300 IE2 0,75Kw | 829.1 |
| CATHBFX3000119 | VENTILADOR SERIE TRIFÁSICA HBFX 50 T4 (A2:9) F300 IE2 0,55Kw | 949.27 |
| CATHBFX3000120 | VENTILADOR SERIE TRIFÁSICA HBFX 50 T4 (A2:9) F300 IE2 0,75Kw | 957.38 |
| CATHBFX3000121 | VENTILADOR SERIE TRIFÁSICA HBFX 50 T4 (A2:9) F300 IE2 1,1Kw | 989.08 |
| CATHBFX3000122 | VENTILADOR SERIE TRIFÁSICA HBFX 50 T4 (A2:6) F300 IE2 0,55Kw | 878.96 |
| CATHBFX3000123 | VENTILADOR SERIE TRIFÁSICA HBFX 50 T4 (A2:6) F300 IE2 0,75Kw | 887.07 |
| CATHBFX3000124 | VENTILADOR SERIE TRIFÁSICA HBFX 50 T4 (A2:6) F300 IE2 1,1Kw | 918.77 |
| CATHBFX3000125 | VENTILADOR SERIE TRIFÁSICA HBFX 56 T4 (A2:9) F300 IE2 0,55Kw | 983.34 |
| CATHBFX3000126 | VENTILADOR SERIE TRIFÁSICA HBFX 56 T4 (A2:9) F300 IE2 0,75Kw | 991.46 |
| CATHBFX3000127 | VENTILADOR SERIE TRIFÁSICA HBFX 56 T4 (A2:9) F300 IE2 1,1Kw | 1023.15 |
| CATHBFX3000128 | VENTILADOR SERIE TRIFÁSICA HBFX 56 T4 (A2:9) F300 IE2 1,5Kw | 1053.65 |
| CATHBFX3000129 | VENTILADOR SERIE TRIFÁSICA HBFX 56 T4 (A2:9) F300 IE2 2,2Kw | 1284.26 |
| CATHBFX3000130 | VENTILADOR SERIE TRIFÁSICA HBFX 56 T4 (A2:6) F300 IE2 0,55Kw | 913.03 |
| CATHBFX3000131 | VENTILADOR SERIE TRIFÁSICA HBFX 56 T4 (A2:6) F300 IE2 0,75Kw | 921.15 |
| CATHBFX3000132 | VENTILADOR SERIE TRIFÁSICA HBFX 56 T4 (A2:6) F300 IE2 1,1Kw | 952.95 |
| CATHBFX3000133 | VENTILADOR SERIE TRIFÁSICA HBFX 56 T4 (A2:6) F300 IE2 1,5Kw | 983.34 |
| CATHBFX3000134 | VENTILADOR SERIE TRIFÁSICA HBFX 56 T4 (A2:6) F300 IE2 2,2Kw | 1214.06 |
| CATHBFX3000135 | VENTILADOR SERIE TRIFÁSICA HBFX 63 T4 (A2:9) F300 IE2 0,55Kw | 1036.45 |
| CATHBFX3000136 | VENTILADOR SERIE TRIFÁSICA HBFX 63 T4 (A2:9) F300 IE2 0,75Kw | 1044.67 |
| CATHBFX3000137 | VENTILADOR SERIE TRIFÁSICA HBFX 63 T4 (A2:9) F300 IE2 1,1Kw | 1076.37 |
| CATHBFX3000138 | VENTILADOR SERIE TRIFÁSICA HBFX 63 T4 (A2:9) F300 IE2 1,5Kw | 1106.76 |
| CATHBFX3000139 | VENTILADOR SERIE TRIFÁSICA HBFX 63 T4 (A2:9) F300 IE2 2,2Kw | 1337.48 |
| CATHBFX3000140 | VENTILADOR SERIE TRIFÁSICA HBFX 63 T4 (A2:9) F300 IE2 3Kw | 1464.14 |
| CATHBFX3000141 | VENTILADOR SERIE TRIFÁSICA HBFX 63 T4 (A2:6) F300 IE2 0,55Kw | 966.25 |
| CATHBFX3000142 | VENTILADOR SERIE TRIFÁSICA HBFX 63 T4 (A2:6) F300 IE2 0,75Kw | 974.37 |
| CATHBFX3000143 | VENTILADOR SERIE TRIFÁSICA HBFX 63 T4 (A2:6) F300 IE2 1,1Kw | 1006.06 |
| CATHBFX3000144 | VENTILADOR SERIE TRIFÁSICA HBFX 63 T4 (A2:6) F300 IE2 1,5Kw | 1036.56 |
| CATHBFX3000145 | VENTILADOR SERIE TRIFÁSICA HBFX 63 T4 (A2:6) F300 IE2 2,2Kw | 1267.17 |
| CATHBFX3000146 | VENTILADOR SERIE TRIFÁSICA HBFX 63 T4 (A2:6) F300 IE2 3Kw | 1393.94 |
| CATHBFX3000147 | VENTILADOR SERIE TRIFÁSICA HBFX 71 T4 (A2:9) F300 IE2 0,75Kw | 1098.22 |
| CATHBFX3000148 | VENTILADOR SERIE TRIFÁSICA HBFX 71 T4 (A2:9) F300 IE2 1,1Kw | 1130.02 |
| CATHBFX3000149 | VENTILADOR SERIE TRIFÁSICA HBFX 71 T4 (A2:9) F300 IE2 1,5Kw | 1160.41 |
| CATHBFX3000150 | VENTILADOR SERIE TRIFÁSICA HBFX 71 T4 (A2:9) F300 IE2 2,2Kw | 1391.02 |
| CATHBFX3000151 | VENTILADOR SERIE TRIFÁSICA HBFX 71 T4 (A2:9) F300 IE2 3Kw | 1517.79 |
| CATHBFX3000152 | VENTILADOR SERIE TRIFÁSICA HBFX 71 T4 (A2:9) F300 IE2 4Kw | 1711.74 |
| CATHBFX3000153 | VENTILADOR SERIE TRIFÁSICA HBFX 71 T4 (A2:6) F300 IE2 0,75Kw | 1028.02 |
| CATHBFX3000154 | VENTILADOR SERIE TRIFÁSICA HBFX 71 T4 (A2:6) F300 IE2 1,1Kw | 1059.71 |
| CATHBFX3000155 | VENTILADOR SERIE TRIFÁSICA HBFX 71 T4 (A2:6) F300 IE2 1,5Kw | 1090.1 |
| CATHBFX3000156 | VENTILADOR SERIE TRIFÁSICA HBFX 71 T4 (A2:6) F300 IE2 2,2Kw | 1320.82 |
| CATHBFX3000157 | VENTILADOR SERIE TRIFÁSICA HBFX 71 T4 (A2:6) F300 IE2 3Kw | 1447.59 |
| CATHBFX3000158 | VENTILADOR SERIE TRIFÁSICA HBFX 71 T4 (A2:6) F300 IE2 4Kw | 1641.43 |
| CATHBFX3000159 | VENTILADOR SERIE TRIFÁSICA HBFX 80 T4 (A2:9) F300 IE2 1,1Kw | 1204.33 |
| CATHBFX3000160 | VENTILADOR SERIE TRIFÁSICA HBFX 80 T4 (A2:9) F300 IE2 1,5Kw | 1234.72 |
| CATHBFX3000161 | VENTILADOR SERIE TRIFÁSICA HBFX 80 T4 (A2:9) F300 IE2 2,2Kw | 1465.44 |
| CATHBFX3000162 | VENTILADOR SERIE TRIFÁSICA HBFX 80 T4 (A2:9) F300 IE2 3Kw | 1592.21 |
| CATHBFX3000163 | VENTILADOR SERIE TRIFÁSICA HBFX 80 T4 (A2:9) F300 IE2 4Kw | 1786.05 |
| CATHBFX3000164 | VENTILADOR SERIE TRIFÁSICA HBFX 80 T4 (A2:9) F300 IE2 5,5Kw | 2007.36 |
| CATHBFX3000165 | VENTILADOR SERIE TRIFÁSICA HBFX 80 T4 (A2:9) F300 IE2 7,5Kw | 2326.34 |
| CATHBFX3000166 | VENTILADOR SERIE TRIFÁSICA HBFX 80 T4 (A2:6) F300 IE2 1,1Kw | 1134.13 |
| CATHBFX3000167 | VENTILADOR SERIE TRIFÁSICA HBFX 80 T4 (A2:6) F300 IE2 1,5Kw | 1164.52 |
| CATHBFX3000168 | VENTILADOR SERIE TRIFÁSICA HBFX 80 T4 (A2:6) F300 IE2 2,2Kw | 1395.13 |
| CATHBFX3000169 | VENTILADOR SERIE TRIFÁSICA HBFX 80 T4 (A2:6) F300 IE2 3Kw | 1521.91 |
| CATHBFX3000170 | VENTILADOR SERIE TRIFÁSICA HBFX 80 T4 (A2:6) F300 IE2 4Kw | 1715.85 |
| CATHBFX3000171 | VENTILADOR SERIE TRIFÁSICA HBFX 80 T4 (A2:6) F300 IE2 5,5Kw | 1937.05 |
| CATHBFX3000172 | VENTILADOR SERIE TRIFÁSICA HBFX 80 T4 (A2:6) F300 IE2 7,5Kw | 2256.14 |
| CATHBFX3000173 | VENTILADOR SERIE TRIFÁSICA HBFX 90 T4 (A6:6) F300 IE2 3Kw | 2344.73 |
| CATHBFX3000174 | VENTILADOR SERIE TRIFÁSICA HBFX 90 T4 (A6:6) F300 IE2 4Kw | 2538.67 |
| CATHBFX3000175 | VENTILADOR SERIE TRIFÁSICA HBFX 90 T4 (A6:6) F300 IE2 5,5Kw | 2759.87 |
| CATHBFX3000176 | VENTILADOR SERIE TRIFÁSICA HBFX 90 T4 (A6:6) F300 IE2 7,5Kw | 3078.86 |
| CATHBFX3000177 | VENTILADOR SERIE TRIFÁSICA HBFX 90 T4 (A6:6) F300 IE2 9,2Kw | 3319.31 |
| CATHBFX3000178 | VENTILADOR SERIE TRIFÁSICA HBFX 90 T4 (A6:6) F300 IE2 15Kw | 4441.22 |
| CATHBFX3000179 | VENTILADOR SERIE TRIFÁSICA HBFX 90 T4 (A6:3) F300 IE2 3Kw | 2111.74 |
| CATHBFX3000180 | VENTILADOR SERIE TRIFÁSICA HBFX 90 T4 (A6:3) F300 IE2 4Kw | 2305.68 |
| CATHBFX3000181 | VENTILADOR SERIE TRIFÁSICA HBFX 90 T4 (A6:3) F300 IE2 5,5Kw | 2526.88 |
| CATHBFX3000182 | VENTILADOR SERIE TRIFÁSICA HBFX 90 T4 (A6:3) F300 IE2 7,5Kw | 2845.97 |
| CATHBFX3000183 | VENTILADOR SERIE TRIFÁSICA HBFX 90 T4 (A6:3) F300 IE2 9,2Kw | 3086.32 |
| CATHBFX3000184 | VENTILADOR SERIE TRIFÁSICA HBFX 90 T4 (A6:3) F300 IE2 15Kw | 4208.22 |
| CATHBFX3000185 | VENTILADOR SERIE TRIFÁSICA HBFX 100 T4 (A6:6) F300 IE2 5,5Kw | 2925.26 |
| CATHBFX3000186 | VENTILADOR SERIE TRIFÁSICA HBFX 100 T4 (A6:6) F300 IE2 7,5Kw | 3244.24 |
| CATHBFX3000187 | VENTILADOR SERIE TRIFÁSICA HBFX 100 T4 (A6:6) F300 IE2 9,2Kw | 3484.7 |
| CATHBFX3000188 | VENTILADOR SERIE TRIFÁSICA HBFX 100 T4 (A6:6) F300 IE2 15Kw | 4606.6 |
| CATHBFX3000189 | VENTILADOR SERIE TRIFÁSICA HBFX 100 T4 (A6:6) F300 IE2 18,5Kw | 5130.56 |
| CATHBFX3000190 | VENTILADOR SERIE TRIFÁSICA HBFX 100 T4 (A6:6) F300 IE2 22Kw | 5601.74 |
| CATHBFX3000191 | VENTILADOR SERIE TRIFÁSICA HBFX 100 T4 (A6:3) F300 IE2 5,5Kw | 2692.27 |
| CATHBFX3000192 | VENTILADOR SERIE TRIFÁSICA HBFX 100 T4 (A6:3) F300 IE2 7,5Kw | 3011.36 |
| CATHBFX3000193 | VENTILADOR SERIE TRIFÁSICA HBFX 100 T4 (A6:3) F300 IE2 9,2Kw | 3251.71 |
| CATHBFX3000194 | VENTILADOR SERIE TRIFÁSICA HBFX 100 T4 (A6:3) F300 IE2 15Kw | 4373.61 |
| CATHBFX3000195 | VENTILADOR SERIE TRIFÁSICA HBFX 100 T4 (A6:3) F300 IE2 18,5Kw | 4897.57 |
| CATHBFX3000196 | VENTILADOR SERIE TRIFÁSICA HBFX 100 T4 (A6:3) F300 IE2 22Kw | 5368.74 |
| CATHBFX3000197 | VENTILADOR SERIE TRIFÁSICA HBFX 112 T4 (A6:6) F300 IE2 5,5Kw | 3494.22 |
| CATHBFX3000198 | VENTILADOR SERIE TRIFÁSICA HBFX 112 T4 (A6:6) F300 IE2 7,5Kw | 3813.2 |
| CATHBFX3000199 | VENTILADOR SERIE TRIFÁSICA HBFX 112 T4 (A6:6) F300 IE2 9,2Kw | 4053.65 |
| CATHBFX3000200 | VENTILADOR SERIE TRIFÁSICA HBFX 112 T4 (A6:6) F300 IE2 15Kw | 5175.45 |
| CATHBFX3000201 | VENTILADOR SERIE TRIFÁSICA HBFX 112 T4 (A6:6) F300 IE2 18,5Kw | 5699.52 |
| CATHBFX3000202 | VENTILADOR SERIE TRIFÁSICA HBFX 112 T4 (A6:6) F300 IE2 22Kw | 6170.58 |
| CATHBFX3000203 | VENTILADOR SERIE TRIFÁSICA HBFX 112 T4 (A6:6) F300 IE2 30Kw | 7353.28 |
| CATHBFX3000204 | VENTILADOR SERIE TRIFÁSICA HBFX 112 T4 (A6:6) F300 IE2 37Kw | 8180.1 |
| CATHBFX3000205 | VENTILADOR SERIE TRIFÁSICA HBFX 112 T4 (A6:3) F300 IE2 5,5Kw | 3261.23 |
| CATHBFX3000206 | VENTILADOR SERIE TRIFÁSICA HBFX 112 T4 (A6:3) F300 IE2 7,5Kw | 3580.21 |
| CATHBFX3000207 | VENTILADOR SERIE TRIFÁSICA HBFX 112 T4 (A6:3) F300 IE2 9,2Kw | 3820.66 |
| CATHBFX3000208 | VENTILADOR SERIE TRIFÁSICA HBFX 112 T4 (A6:3) F300 IE2 15Kw | 4942.46 |
| CATHBFX3000209 | VENTILADOR SERIE TRIFÁSICA HBFX 112 T4 (A6:3) F300 IE2 18,5Kw | 5466.53 |
| CATHBFX3000210 | VENTILADOR SERIE TRIFÁSICA HBFX 112 T4 (A6:3) F300 IE2 22Kw | 5937.59 |
| CATHBFX3000211 | VENTILADOR SERIE TRIFÁSICA HBFX 112 T4 (A6:3) F300 IE2 30Kw | 7120.29 |
| CATHBFX3000212 | VENTILADOR SERIE TRIFÁSICA HBFX 112 T4 (A6:3) F300 IE2 37Kw | 7947.11 |
| CATHBFX3000213 | VENTILADOR SERIE TRIFÁSICA HBFX 125 T4 (A6:6) F300 IE2 7,5Kw | 4009.31 |
| CATHBFX3000214 | VENTILADOR SERIE TRIFÁSICA HBFX 125 T4 (A6:6) F300 IE2 9,2Kw | 4249.65 |
| CATHBFX3000215 | VENTILADOR SERIE TRIFÁSICA HBFX 125 T4 (A6:6) F300 IE2 15Kw | 5371.56 |
| CATHBFX3000216 | VENTILADOR SERIE TRIFÁSICA HBFX 125 T4 (A6:6) F300 IE2 18,5Kw | 5895.52 |
| CATHBFX3000217 | VENTILADOR SERIE TRIFÁSICA HBFX 125 T4 (A6:6) F300 IE2 22Kw | 6366.69 |
| CATHBFX3000218 | VENTILADOR SERIE TRIFÁSICA HBFX 125 T4 (A6:6) F300 IE2 30Kw | 7549.28 |
| CATHBFX3000219 | VENTILADOR SERIE TRIFÁSICA HBFX 125 T4 (A6:6) F300 IE2 37Kw | 8376.21 |
| CATHBFX3000220 | VENTILADOR SERIE TRIFÁSICA HBFX 125 T4 (A6:6) F300 IE2 45Kw | 9424.24 |
| CATHBFX3000221 | VENTILADOR SERIE TRIFÁSICA HBFX 125 T4 (A6:3) F300 IE2 7,5Kw | 3776.31 |
| CATHBFX3000222 | VENTILADOR SERIE TRIFÁSICA HBFX 125 T4 (A6:3) F300 IE2 9,2Kw | 4016.66 |
| CATHBFX3000223 | VENTILADOR SERIE TRIFÁSICA HBFX 125 T4 (A6:3) F300 IE2 15Kw | 5138.57 |
| CATHBFX3000224 | VENTILADOR SERIE TRIFÁSICA HBFX 125 T4 (A6:3) F300 IE2 18,5Kw | 5662.63 |
| CATHBFX3000225 | VENTILADOR SERIE TRIFÁSICA HBFX 125 T4 (A6:3) F300 IE2 22Kw | 6133.7 |
| CATHBFX3000226 | VENTILADOR SERIE TRIFÁSICA HBFX 125 T4 (A6:3) F300 IE2 30Kw | 7316.29 |
| CATHBFX3000227 | VENTILADOR SERIE TRIFÁSICA HBFX 125 T4 (A6:3) F300 IE2 37Kw | 8143.22 |
| CATHBFX3000228 | VENTILADOR SERIE TRIFÁSICA HBFX 125 T4 (A6:3) F300 IE2 45Kw | 9191.25 |
| CATHBFX3000229 | VENTILADOR SERIE TRIFÁSICA HBFX 45 T6 (A2:9) F300 IE3 0,55Kw | 1003.68 |
| CATHBFX3000230 | VENTILADOR SERIE TRIFÁSICA HBFX 45 T6 (A2:6) F300 IE3 0,55Kw | 933.37 |
| CATHBFX3000231 | VENTILADOR SERIE TRIFÁSICA HBFX 50 T6 (A2:9) F300 IE3 0,55Kw | 1061.66 |
| CATHBFX3000232 | VENTILADOR SERIE TRIFÁSICA HBFX 50 T6 (A2:6) F300 IE3 0,55Kw | 991.35 |
| CATHBFX3000233 | VENTILADOR SERIE TRIFÁSICA HBFX 56 T6 (A2:9) F300 IE3 0,55Kw | 1095.73 |
| CATHBFX3000234 | VENTILADOR SERIE TRIFÁSICA HBFX 56 T6 (A2:6) F300 IE3 0,55Kw | 1025.53 |
| CATHBFX3000235 | VENTILADOR SERIE TRIFÁSICA HBFX 56 T6 (A2:6) F300 IE3 0,75Kw | 1156.63 |
| CATHBFX3000236 | VENTILADOR SERIE TRIFÁSICA HBFX 63 T6 (A2:9) F300 IE3 0,55Kw | 1148.95 |
| CATHBFX3000237 | VENTILADOR SERIE TRIFÁSICA HBFX 63 T6 (A2:9) F300 IE3 0,75Kw | 1280.15 |
| CATHBFX3000238 | VENTILADOR SERIE TRIFÁSICA HBFX 63 T6 (A2:6) F300 IE3 0,55Kw | 1078.64 |
| CATHBFX3000239 | VENTILADOR SERIE TRIFÁSICA HBFX 63 T6 (A2:6) F300 IE3 0,75Kw | 1209.84 |
| CATHBFX3000240 | VENTILADOR SERIE TRIFÁSICA HBFX 71 T6 (A2:9) F300 IE3 0,55Kw | 1202.49 |
| CATHBFX3000241 | VENTILADOR SERIE TRIFÁSICA HBFX 71 T6 (A2:9) F300 IE3 0,75Kw | 1333.7 |
| CATHBFX3000242 | VENTILADOR SERIE TRIFÁSICA HBFX 71 T6 (A2:9) F300 IE3 1,1Kw | 1374.04 |
| CATHBFX3000243 | VENTILADOR SERIE TRIFÁSICA HBFX 71 T6 (A2:6) F300 IE3 0,55Kw | 1132.29 |
| CATHBFX3000244 | VENTILADOR SERIE TRIFÁSICA HBFX 71 T6 (A2:6) F300 IE3 0,75Kw | 1263.49 |
| CATHBFX3000245 | VENTILADOR SERIE TRIFÁSICA HBFX 71 T6 (A2:6) F300 IE3 1,1Kw | 1303.73 |
| CATHBFX3000246 | VENTILADOR SERIE TRIFÁSICA HBFX 80 T6 (A2:9) F300 IE3 0,55Kw | 1276.91 |
| CATHBFX3000247 | VENTILADOR SERIE TRIFÁSICA HBFX 80 T6 (A2:9) F300 IE3 0,75Kw | 1408.11 |
| CATHBFX3000248 | VENTILADOR SERIE TRIFÁSICA HBFX 80 T6 (A2:9) F300 IE3 1,1Kw | 1448.35 |
| CATHBFX3000249 | VENTILADOR SERIE TRIFÁSICA HBFX 80 T6 (A2:9) F300 IE3 1,5Kw | 1565.93 |
| CATHBFX3000250 | VENTILADOR SERIE TRIFÁSICA HBFX 80 T6 (A2:9) F300 IE3 2,2Kw | 1775.77 |
| CATHBFX3000251 | VENTILADOR SERIE TRIFÁSICA HBFX 80 T6 (A2:6) F300 IE3 0,55Kw | 1206.6 |
| CATHBFX3000252 | VENTILADOR SERIE TRIFÁSICA HBFX 80 T6 (A2:6) F300 IE3 0,75Kw | 1337.81 |
| CATHBFX3000253 | VENTILADOR SERIE TRIFÁSICA HBFX 80 T6 (A2:6) F300 IE3 1,1Kw | 1378.15 |
| CATHBFX3000254 | VENTILADOR SERIE TRIFÁSICA HBFX 80 T6 (A2:6) F300 IE3 1,5Kw | 1495.73 |
| CATHBFX3000255 | VENTILADOR SERIE TRIFÁSICA HBFX 80 T6 (A2:6) F300 IE3 2,2Kw | 1705.46 |
| CATHBFX3000256 | VENTILADOR SERIE TRIFÁSICA HBFX 90 T6 (A6:6) F300 IE3 0,75Kw | 2160.63 |
| CATHBFX3000257 | VENTILADOR SERIE TRIFÁSICA HBFX 90 T6 (A6:6) F300 IE3 1,1Kw | 2200.98 |
| CATHBFX3000258 | VENTILADOR SERIE TRIFÁSICA HBFX 90 T6 (A6:6) F300 IE3 1,5Kw | 2318.44 |
| CATHBFX3000259 | VENTILADOR SERIE TRIFÁSICA HBFX 90 T6 (A6:6) F300 IE3 2,2Kw | 2528.29 |
| CATHBFX3000260 | VENTILADOR SERIE TRIFÁSICA HBFX 90 T6 (A6:6) F300 IE3 3Kw | 2742.46 |
| CATHBFX3000261 | VENTILADOR SERIE TRIFÁSICA HBFX 90 T6 (A6:6) F300 IE3 4Kw | 3022.18 |
| CATHBFX3000262 | VENTILADOR SERIE TRIFÁSICA HBFX 90 T6 (A6:3) F300 IE3 0,75Kw | 1927.64 |
| CATHBFX3000263 | VENTILADOR SERIE TRIFÁSICA HBFX 90 T6 (A6:3) F300 IE3 1,1Kw | 1967.98 |
| CATHBFX3000264 | VENTILADOR SERIE TRIFÁSICA HBFX 90 T6 (A6:3) F300 IE3 1,5Kw | 2085.56 |
| CATHBFX3000265 | VENTILADOR SERIE TRIFÁSICA HBFX 90 T6 (A6:3) F300 IE3 2,2Kw | 2295.3 |
| CATHBFX3000266 | VENTILADOR SERIE TRIFÁSICA HBFX 90 T6 (A6:3) F300 IE3 3Kw | 2509.47 |
| CATHBFX3000267 | VENTILADOR SERIE TRIFÁSICA HBFX 90 T6 (A6:3) F300 IE3 4Kw | 2789.19 |
| CATHBFX3000268 | VENTILADOR SERIE TRIFÁSICA HBFX 100 T6 (A6:6) F300 IE3 1,1Kw | 2366.36 |
| CATHBFX3000269 | VENTILADOR SERIE TRIFÁSICA HBFX 100 T6 (A6:6) F300 IE3 1,5Kw | 2483.83 |
| CATHBFX3000270 | VENTILADOR SERIE TRIFÁSICA HBFX 100 T6 (A6:6) F300 IE3 2,2Kw | 2693.67 |
| CATHBFX3000271 | VENTILADOR SERIE TRIFÁSICA HBFX 100 T6 (A6:6) F300 IE3 3Kw | 2907.84 |
| CATHBFX3000272 | VENTILADOR SERIE TRIFÁSICA HBFX 100 T6 (A6:6) F300 IE3 4Kw | 3187.56 |
| CATHBFX3000273 | VENTILADOR SERIE TRIFÁSICA HBFX 100 T6 (A6:6) F300 IE3 5,5Kw | 3567.77 |
| CATHBFX3000274 | VENTILADOR SERIE TRIFÁSICA HBFX 100 T6 (A6:6) F300 IE3 7,5Kw | 4157.71 |
| CATHBFX3000275 | VENTILADOR SERIE TRIFÁSICA HBFX 100 T6 (A6:3) F300 IE3 1,1Kw | 2133.37 |
| CATHBFX3000276 | VENTILADOR SERIE TRIFÁSICA HBFX 100 T6 (A6:3) F300 IE3 1,5Kw | 2250.95 |
| CATHBFX3000277 | VENTILADOR SERIE TRIFÁSICA HBFX 100 T6 (A6:3) F300 IE3 2,2Kw | 2460.68 |
| CATHBFX3000278 | VENTILADOR SERIE TRIFÁSICA HBFX 100 T6 (A6:3) F300 IE3 3Kw | 2674.85 |
| CATHBFX3000279 | VENTILADOR SERIE TRIFÁSICA HBFX 100 T6 (A6:3) F300 IE3 4Kw | 2954.57 |
| CATHBFX3000280 | VENTILADOR SERIE TRIFÁSICA HBFX 100 T6 (A6:3) F300 IE3 5,5Kw | 3334.78 |
| CATHBFX3000281 | VENTILADOR SERIE TRIFÁSICA HBFX 100 T6 (A6:3) F300 IE3 7,5Kw | 3924.72 |
| CATHBFX3000282 | VENTILADOR SERIE TRIFÁSICA HBFX 112 T6 (A6:6) F300 IE3 1,5Kw | 3052.79 |
| CATHBFX3000283 | VENTILADOR SERIE TRIFÁSICA HBFX 112 T6 (A6:6) F300 IE3 2,2Kw | 3262.52 |
| CATHBFX3000284 | VENTILADOR SERIE TRIFÁSICA HBFX 112 T6 (A6:6) F300 IE3 3Kw | 3476.69 |
| CATHBFX3000285 | VENTILADOR SERIE TRIFÁSICA HBFX 112 T6 (A6:6) F300 IE3 4Kw | 3756.41 |
| CATHBFX3000286 | VENTILADOR SERIE TRIFÁSICA HBFX 112 T6 (A6:6) F300 IE3 5,5Kw | 4136.62 |
| CATHBFX3000287 | VENTILADOR SERIE TRIFÁSICA HBFX 112 T6 (A6:6) F300 IE3 7,5Kw | 4726.67 |
| CATHBFX3000288 | VENTILADOR SERIE TRIFÁSICA HBFX 112 T6 (A6:6) F300 IE3 11Kw | 5648.79 |
| CATHBFX3000289 | VENTILADOR SERIE TRIFÁSICA HBFX 112 T6 (A6:3) F300 IE3 1,5Kw | 2819.8 |
| CATHBFX3000290 | VENTILADOR SERIE TRIFÁSICA HBFX 112 T6 (A6:3) F300 IE3 2,2Kw | 3029.64 |
| CATHBFX3000291 | VENTILADOR SERIE TRIFÁSICA HBFX 112 T6 (A6:3) F300 IE3 3Kw | 3243.7 |
| CATHBFX3000292 | VENTILADOR SERIE TRIFÁSICA HBFX 112 T6 (A6:3) F300 IE3 4Kw | 3523.42 |
| CATHBFX3000293 | VENTILADOR SERIE TRIFÁSICA HBFX 112 T6 (A6:3) F300 IE3 5,5Kw | 3903.63 |
| CATHBFX3000294 | VENTILADOR SERIE TRIFÁSICA HBFX 112 T6 (A6:3) F300 IE3 7,5Kw | 4493.68 |
| CATHBFX3000295 | VENTILADOR SERIE TRIFÁSICA HBFX 112 T6 (A6:3) F300 IE3 11Kw | 5415.8 |
| CATHBFX3000296 | VENTILADOR SERIE TRIFÁSICA HBFX 125 T6 (A6:6) F300 IE3 2,2Kw | 3458.63 |
| CATHBFX3000297 | VENTILADOR SERIE TRIFÁSICA HBFX 125 T6 (A6:6) F300 IE3 3Kw | 3672.8 |
| CATHBFX3000298 | VENTILADOR SERIE TRIFÁSICA HBFX 125 T6 (A6:6) F300 IE3 4Kw | 3952.52 |
| CATHBFX3000299 | VENTILADOR SERIE TRIFÁSICA HBFX 125 T6 (A6:6) F300 IE3 5,5Kw | 4332.72 |
| CATHBFX3000300 | VENTILADOR SERIE TRIFÁSICA HBFX 125 T6 (A6:6) F300 IE3 7,5Kw | 4922.67 |
| CATHBFX3000301 | VENTILADOR SERIE TRIFÁSICA HBFX 125 T6 (A6:6) F300 IE3 11Kw | 5844.89 |
| CATHBFX3000302 | VENTILADOR SERIE TRIFÁSICA HBFX 125 T6 (A6:3) F300 IE3 2,2Kw | 3225.64 |
| CATHBFX3000303 | VENTILADOR SERIE TRIFÁSICA HBFX 125 T6 (A6:3) F300 IE3 3Kw | 3439.81 |
| CATHBFX3000304 | VENTILADOR SERIE TRIFÁSICA HBFX 125 T6 (A6:3) F300 IE3 4Kw | 3719.53 |
| CATHBFX3000305 | VENTILADOR SERIE TRIFÁSICA HBFX 125 T6 (A6:3) F300 IE3 5,5Kw | 4099.73 |
| CATHBFX3000306 | VENTILADOR SERIE TRIFÁSICA HBFX 125 T6 (A6:3) F300 IE3 7,5Kw | 4689.78 |
| CATHBFX3000307 | VENTILADOR SERIE TRIFÁSICA HBFX 125 T6 (A6:3) F300 IE3 11Kw | 5611.9 |
| CATHBFX3000308 | VENTILADOR SERIE TRIFÁSICA HBFX 45 T6 (A2:9) F300 IE2 0,55Kw | 950.57 |
| CATHBFX3000309 | VENTILADOR SERIE TRIFÁSICA HBFX 45 T6 (A2:6) F300 IE2 0,55Kw | 880.26 |
| CATHBFX3000310 | VENTILADOR SERIE TRIFÁSICA HBFX 50 T6 (A2:9) F300 IE2 0,55Kw | 1008.44 |
| CATHBFX3000311 | VENTILADOR SERIE TRIFÁSICA HBFX 50 T6 (A2:6) F300 IE2 0,55Kw | 938.24 |
| CATHBFX3000312 | VENTILADOR SERIE TRIFÁSICA HBFX 56 T6 (A2:9) F300 IE2 0,55Kw | 1042.62 |
| CATHBFX3000313 | VENTILADOR SERIE TRIFÁSICA HBFX 56 T6 (A2:6) F300 IE2 0,55Kw | 972.31 |
| CATHBFX3000314 | VENTILADOR SERIE TRIFÁSICA HBFX 63 T6 (A2:9) F300 IE2 0,55Kw | 1095.73 |
| CATHBFX3000315 | VENTILADOR SERIE TRIFÁSICA HBFX 63 T6 (A2:9) F300 IE2 0,75Kw | 1214.39 |
| CATHBFX3000316 | VENTILADOR SERIE TRIFÁSICA HBFX 63 T6 (A2:6) F300 IE2 0,55Kw | 1025.53 |
| CATHBFX3000317 | VENTILADOR SERIE TRIFÁSICA HBFX 63 T6 (A2:6) F300 IE2 0,75Kw | 1144.08 |
| CATHBFX3000318 | VENTILADOR SERIE TRIFÁSICA HBFX 71 T6 (A2:9) F300 IE2 0,55Kw | 1149.38 |
| CATHBFX3000319 | VENTILADOR SERIE TRIFÁSICA HBFX 71 T6 (A2:9) F300 IE2 0,75Kw | 1268.04 |
| CATHBFX3000320 | VENTILADOR SERIE TRIFÁSICA HBFX 71 T6 (A2:9) F300 IE2 1,1Kw | 1304.49 |
| CATHBFX3000321 | VENTILADOR SERIE TRIFÁSICA HBFX 71 T6 (A2:6) F300 IE2 0,55Kw | 1079.18 |
| CATHBFX3000322 | VENTILADOR SERIE TRIFÁSICA HBFX 71 T6 (A2:6) F300 IE2 0,75Kw | 1197.73 |
| CATHBFX3000323 | VENTILADOR SERIE TRIFÁSICA HBFX 71 T6 (A2:6) F300 IE2 1,1Kw | 1234.18 |
| CATHBFX3000324 | VENTILADOR SERIE TRIFÁSICA HBFX 80 T6 (A2:9) F300 IE2 0,55Kw | 1223.8 |
| CATHBFX3000325 | VENTILADOR SERIE TRIFÁSICA HBFX 80 T6 (A2:9) F300 IE2 0,75Kw | 1342.35 |
| CATHBFX3000326 | VENTILADOR SERIE TRIFÁSICA HBFX 80 T6 (A2:9) F300 IE2 1,1Kw | 1378.8 |
| CATHBFX3000327 | VENTILADOR SERIE TRIFÁSICA HBFX 80 T6 (A2:9) F300 IE2 1,5Kw | 1487.29 |
| CATHBFX3000328 | VENTILADOR SERIE TRIFÁSICA HBFX 80 T6 (A2:9) F300 IE2 2,2Kw | 1679.61 |
| CATHBFX3000329 | VENTILADOR SERIE TRIFÁSICA HBFX 80 T6 (A2:6) F300 IE2 0,55Kw | 1153.49 |
| CATHBFX3000330 | VENTILADOR SERIE TRIFÁSICA HBFX 80 T6 (A2:6) F300 IE2 0,75Kw | 1272.15 |
| CATHBFX3000331 | VENTILADOR SERIE TRIFÁSICA HBFX 80 T6 (A2:6) F300 IE2 1,1Kw | 1308.6 |
| CATHBFX3000332 | VENTILADOR SERIE TRIFÁSICA HBFX 80 T6 (A2:6) F300 IE2 1,5Kw | 1416.98 |
| CATHBFX3000333 | VENTILADOR SERIE TRIFÁSICA HBFX 80 T6 (A2:6) F300 IE2 2,2Kw | 1609.3 |
| CATHBFX3000334 | VENTILADOR SERIE TRIFÁSICA HBFX 90 T6 (A6:6) F300 IE2 0,75Kw | 2094.86 |
| CATHBFX3000335 | VENTILADOR SERIE TRIFÁSICA HBFX 90 T6 (A6:6) F300 IE2 1,1Kw | 2131.32 |
| CATHBFX3000336 | VENTILADOR SERIE TRIFÁSICA HBFX 90 T6 (A6:6) F300 IE2 1,5Kw | 2239.81 |
| CATHBFX3000337 | VENTILADOR SERIE TRIFÁSICA HBFX 90 T6 (A6:6) F300 IE2 2,2Kw | 2432.13 |
| CATHBFX3000338 | VENTILADOR SERIE TRIFÁSICA HBFX 90 T6 (A6:6) F300 IE2 3Kw | 2628.77 |
| CATHBFX3000339 | VENTILADOR SERIE TRIFÁSICA HBFX 90 T6 (A6:6) F300 IE2 4Kw | 2882.32 |
| CATHBFX3000340 | VENTILADOR SERIE TRIFÁSICA HBFX 90 T6 (A6:3) F300 IE2 0,75Kw | 1861.98 |
| CATHBFX3000341 | VENTILADOR SERIE TRIFÁSICA HBFX 90 T6 (A6:3) F300 IE2 1,1Kw | 1898.43 |
| CATHBFX3000342 | VENTILADOR SERIE TRIFÁSICA HBFX 90 T6 (A6:3) F300 IE2 1,5Kw | 2006.82 |
| CATHBFX3000343 | VENTILADOR SERIE TRIFÁSICA HBFX 90 T6 (A6:3) F300 IE2 2,2Kw | 2199.14 |
| CATHBFX3000344 | VENTILADOR SERIE TRIFÁSICA HBFX 90 T6 (A6:3) F300 IE2 3Kw | 2395.78 |
| CATHBFX3000345 | VENTILADOR SERIE TRIFÁSICA HBFX 90 T6 (A6:3) F300 IE2 4Kw | 2649.33 |
| CATHBFX3000346 | VENTILADOR SERIE TRIFÁSICA HBFX 100 T6 (A6:6) F300 IE2 1,1Kw | 2296.7 |
| CATHBFX3000347 | VENTILADOR SERIE TRIFÁSICA HBFX 100 T6 (A6:6) F300 IE2 1,5Kw | 2405.19 |
| CATHBFX3000348 | VENTILADOR SERIE TRIFÁSICA HBFX 100 T6 (A6:6) F300 IE2 2,2Kw | 2597.51 |
| CATHBFX3000349 | VENTILADOR SERIE TRIFÁSICA HBFX 100 T6 (A6:6) F300 IE2 3Kw | 2794.16 |
| CATHBFX3000350 | VENTILADOR SERIE TRIFÁSICA HBFX 100 T6 (A6:6) F300 IE2 4Kw | 3047.7 |
| CATHBFX3000351 | VENTILADOR SERIE TRIFÁSICA HBFX 100 T6 (A6:6) F300 IE2 5,5Kw | 3392.97 |
| CATHBFX3000352 | VENTILADOR SERIE TRIFÁSICA HBFX 100 T6 (A6:6) F300 IE2 7,5Kw | 3930.45 |
| CATHBFX3000353 | VENTILADOR SERIE TRIFÁSICA HBFX 100 T6 (A6:3) F300 IE2 1,1Kw | 2063.82 |
| CATHBFX3000354 | VENTILADOR SERIE TRIFÁSICA HBFX 100 T6 (A6:3) F300 IE2 1,5Kw | 2172.2 |
| CATHBFX3000355 | VENTILADOR SERIE TRIFÁSICA HBFX 100 T6 (A6:3) F300 IE2 2,2Kw | 2364.52 |
| CATHBFX3000356 | VENTILADOR SERIE TRIFÁSICA HBFX 100 T6 (A6:3) F300 IE2 3Kw | 2561.17 |
| CATHBFX3000357 | VENTILADOR SERIE TRIFÁSICA HBFX 100 T6 (A6:3) F300 IE2 4Kw | 2814.71 |
| CATHBFX3000358 | VENTILADOR SERIE TRIFÁSICA HBFX 100 T6 (A6:3) F300 IE2 5,5Kw | 3159.98 |
| CATHBFX3000359 | VENTILADOR SERIE TRIFÁSICA HBFX 100 T6 (A6:3) F300 IE2 7,5Kw | 3697.46 |
| CATHBFX3000360 | VENTILADOR SERIE TRIFÁSICA HBFX 112 T6 (A6:6) F300 IE2 1,5Kw | 2974.15 |
| CATHBFX3000361 | VENTILADOR SERIE TRIFÁSICA HBFX 112 T6 (A6:6) F300 IE2 2,2Kw | 3166.47 |
| CATHBFX3000362 | VENTILADOR SERIE TRIFÁSICA HBFX 112 T6 (A6:6) F300 IE2 3Kw | 3363.12 |
| CATHBFX3000363 | VENTILADOR SERIE TRIFÁSICA HBFX 112 T6 (A6:6) F300 IE2 4Kw | 3616.55 |
| CATHBFX3000364 | VENTILADOR SERIE TRIFÁSICA HBFX 112 T6 (A6:6) F300 IE2 5,5Kw | 3961.82 |
| CATHBFX3000365 | VENTILADOR SERIE TRIFÁSICA HBFX 112 T6 (A6:6) F300 IE2 7,5Kw | 4499.41 |
| CATHBFX3000366 | VENTILADOR SERIE TRIFÁSICA HBFX 112 T6 (A6:6) F300 IE2 11Kw | 5334.13 |
| CATHBFX3000367 | VENTILADOR SERIE TRIFÁSICA HBFX 112 T6 (A6:3) F300 IE2 1,5Kw | 2741.16 |
| CATHBFX3000368 | VENTILADOR SERIE TRIFÁSICA HBFX 112 T6 (A6:3) F300 IE2 2,2Kw | 2933.48 |
| CATHBFX3000369 | VENTILADOR SERIE TRIFÁSICA HBFX 112 T6 (A6:3) F300 IE2 3Kw | 3130.13 |
| CATHBFX3000370 | VENTILADOR SERIE TRIFÁSICA HBFX 112 T6 (A6:3) F300 IE2 4Kw | 3383.56 |
| CATHBFX3000371 | VENTILADOR SERIE TRIFÁSICA HBFX 112 T6 (A6:3) F300 IE2 5,5Kw | 3728.83 |
| CATHBFX3000372 | VENTILADOR SERIE TRIFÁSICA HBFX 112 T6 (A6:3) F300 IE2 7,5Kw | 4266.42 |
| CATHBFX3000373 | VENTILADOR SERIE TRIFÁSICA HBFX 112 T6 (A6:3) F300 IE2 11Kw | 5101.14 |
| CATHBFX3000374 | VENTILADOR SERIE TRIFÁSICA HBFX 125 T6 (A6:6) F300 IE2 2,2Kw | 3362.47 |
| CATHBFX3000375 | VENTILADOR SERIE TRIFÁSICA HBFX 125 T6 (A6:6) F300 IE2 3Kw | 3559.12 |
| CATHBFX3000376 | VENTILADOR SERIE TRIFÁSICA HBFX 125 T6 (A6:6) F300 IE2 4Kw | 3812.66 |
| CATHBFX3000377 | VENTILADOR SERIE TRIFÁSICA HBFX 125 T6 (A6:6) F300 IE2 5,5Kw | 4157.93 |
| CATHBFX3000378 | VENTILADOR SERIE TRIFÁSICA HBFX 125 T6 (A6:6) F300 IE2 7,5Kw | 4695.41 |
| CATHBFX3000379 | VENTILADOR SERIE TRIFÁSICA HBFX 125 T6 (A6:6) F300 IE2 11Kw | 5530.24 |
| CATHBFX3000380 | VENTILADOR SERIE TRIFÁSICA HBFX 125 T6 (A6:3) F300 IE2 2,2Kw | 3129.48 |
| CATHBFX3000381 | VENTILADOR SERIE TRIFÁSICA HBFX 125 T6 (A6:3) F300 IE2 3Kw | 3326.23 |
| CATHBFX3000382 | VENTILADOR SERIE TRIFÁSICA HBFX 125 T6 (A6:3) F300 IE2 4Kw | 3579.67 |
| CATHBFX3000383 | VENTILADOR SERIE TRIFÁSICA HBFX 125 T6 (A6:3) F300 IE2 5,5Kw | 3924.94 |
| CATHBFX3000384 | VENTILADOR SERIE TRIFÁSICA HBFX 125 T6 (A6:3) F300 IE2 7,5Kw | 4462.52 |
| CATHBFX3000385 | VENTILADOR SERIE TRIFÁSICA HBFX 125 T6 (A6:3) F300 IE2 11Kw | 5297.25 |
| CATBOXHBFX4000001 | VENTILADOR SERIE TRIFÁSICA BOX HBFX 45 T4 (A5:6) F400 IE3 0,75Kw | 1669.99 |
| CATBOXHBFX4000002 | VENTILADOR SERIE TRIFÁSICA BOX HBFX 50 T4 (A5:6) F400 IE3 0,75Kw | 1708.6 |
| CATBOXHBFX4000003 | VENTILADOR SERIE TRIFÁSICA BOX HBFX 56 T4 (A5:6) F400 IE3 0,75Kw | 1865.33 |
| CATBOXHBFX4000004 | VENTILADOR SERIE TRIFÁSICA BOX HBFX 56 T4 (A5:6) F400 IE3 1,1Kw | 1967.88 |
| CATBOXHBFX4000005 | VENTILADOR SERIE TRIFÁSICA BOX HBFX 56 T4 (A5:6) F400 IE3 1,5Kw | 2128.18 |
| CATBOXHBFX4000006 | VENTILADOR SERIE TRIFÁSICA BOX HBFX 63 T4 (A5:6) F400 IE3 0,75Kw | 1900.7 |
| CATBOXHBFX4000007 | VENTILADOR SERIE TRIFÁSICA BOX HBFX 63 T4 (A5:6) F400 IE3 1,1Kw | 2003.35 |
| CATBOXHBFX4000008 | VENTILADOR SERIE TRIFÁSICA BOX HBFX 63 T4 (A5:6) F400 IE3 1,5Kw | 2163.55 |
| CATBOXHBFX4000009 | VENTILADOR SERIE TRIFÁSICA BOX HBFX 63 T4 (A5:6) F400 IE3 2,2Kw | 2332.4 |
| CATBOXHBFX4000010 | VENTILADOR SERIE TRIFÁSICA BOX HBFX 71 T4 (A5:6) F400 IE3 0,75Kw | 2116.5 |
| CATBOXHBFX4000011 | VENTILADOR SERIE TRIFÁSICA BOX HBFX 71 T4 (A5:6) F400 IE3 1,1Kw | 2219.04 |
| CATBOXHBFX4000012 | VENTILADOR SERIE TRIFÁSICA BOX HBFX 71 T4 (A5:6) F400 IE3 1,5Kw | 2379.34 |
| CATBOXHBFX4000013 | VENTILADOR SERIE TRIFÁSICA BOX HBFX 71 T4 (A5:6) F400 IE3 2,2Kw | 2548.08 |
| CATBOXHBFX4000014 | VENTILADOR SERIE TRIFÁSICA BOX HBFX 71 T4 (A5:6) F400 IE3 3Kw | 2731.64 |
| CATBOXHBFX4000015 | VENTILADOR SERIE TRIFÁSICA BOX HBFX 80 T4 (A5:6) F400 IE3 2,2Kw | 2597.62 |
| CATBOXHBFX4000016 | VENTILADOR SERIE TRIFÁSICA BOX HBFX 80 T4 (A5:6) F400 IE3 3Kw | 2781.18 |
| CATBOXHBFX4000017 | VENTILADOR SERIE TRIFÁSICA BOX HBFX 80 T4 (A5:6) F400 IE3 4Kw | 2912.28 |
| CATBOXHBFX4000018 | VENTILADOR SERIE TRIFÁSICA BOX HBFX 90 T4 (A3:8) F400 IE3 3Kw | 4272.8 |
| CATBOXHBFX4000019 | VENTILADOR SERIE TRIFÁSICA BOX HBFX 90 T4 (A3:8) F400 IE3 4Kw | 4403.9 |
| CATBOXHBFX4000020 | VENTILADOR SERIE TRIFÁSICA BOX HBFX 90 T4 (A3:8) F400 IE3 5,5Kw | 4941.38 |
| CATBOXHBFX4000021 | VENTILADOR SERIE TRIFÁSICA BOX HBFX 90 T4 (A3:8) F400 IE3 7,5Kw | 5203.68 |
| CATBOXHBFX4000022 | VENTILADOR SERIE TRIFÁSICA BOX HBFX 90 T4 (A3:8) F400 IE3 9,2Kw | 5640.68 |
| CATBOXHBFX4000023 | VENTILADOR SERIE TRIFÁSICA BOX HBFX 90 T4 (A3:8) F400 IE3 11Kw | 6128.4 |
| CATBOXHBFX4000024 | VENTILADOR SERIE TRIFÁSICA BOX HBFX 90 T4 (A3:4) F400 IE3 3Kw | 3991.67 |
| CATBOXHBFX4000025 | VENTILADOR SERIE TRIFÁSICA BOX HBFX 90 T4 (A3:4) F400 IE3 4Kw | 4122.77 |
| CATBOXHBFX4000026 | VENTILADOR SERIE TRIFÁSICA BOX HBFX 90 T4 (A3:4) F400 IE3 5,5Kw | 4660.36 |
| CATBOXHBFX4000027 | VENTILADOR SERIE TRIFÁSICA BOX HBFX 90 T4 (A3:4) F400 IE3 7,5Kw | 4922.56 |
| CATBOXHBFX4000028 | VENTILADOR SERIE TRIFÁSICA BOX HBFX 90 T4 (A3:4) F400 IE3 9,2Kw | 5359.66 |
| CATBOXHBFX4000029 | VENTILADOR SERIE TRIFÁSICA BOX HBFX 90 T4 (A3:4) F400 IE3 11Kw | 5847.38 |
| CATBOXHBFX4000030 | VENTILADOR SERIE TRIFÁSICA BOX HBFX 100 T4 (A3:8) F400 IE3 5,5Kw | 5061.66 |
| CATBOXHBFX4000031 | VENTILADOR SERIE TRIFÁSICA BOX HBFX 100 T4 (A3:8) F400 IE3 7,5Kw | 5323.96 |
| CATBOXHBFX4000032 | VENTILADOR SERIE TRIFÁSICA BOX HBFX 100 T4 (A3:8) F400 IE3 9,2Kw | 5760.96 |
| CATBOXHBFX4000033 | VENTILADOR SERIE TRIFÁSICA BOX HBFX 100 T4 (A3:8) F400 IE3 11Kw | 6248.68 |
| CATBOXHBFX4000034 | VENTILADOR SERIE TRIFÁSICA BOX HBFX 100 T4 (A3:8) F400 IE3 18,5Kw | 7791.89 |
| CATBOXHBFX4000035 | VENTILADOR SERIE TRIFÁSICA BOX HBFX 100 T4 (A3:8) F400 IE3 22Kw | 8359.23 |
| CATBOXHBFX4000036 | VENTILADOR SERIE TRIFÁSICA BOX HBFX 100 T4 (A3:4) F400 IE3 5,5Kw | 4780.64 |
| CATBOXHBFX4000037 | VENTILADOR SERIE TRIFÁSICA BOX HBFX 100 T4 (A3:4) F400 IE3 7,5Kw | 5042.84 |
| CATBOXHBFX4000038 | VENTILADOR SERIE TRIFÁSICA BOX HBFX 100 T4 (A3:4) F400 IE3 9,2Kw | 5479.94 |
| CATBOXHBFX4000039 | VENTILADOR SERIE TRIFÁSICA BOX HBFX 100 T4 (A3:4) F400 IE3 11Kw | 5967.66 |
| CATBOXHBFX4000040 | VENTILADOR SERIE TRIFÁSICA BOX HBFX 100 T4 (A3:4) F400 IE3 18,5Kw | 7510.88 |
| CATBOXHBFX4000041 | VENTILADOR SERIE TRIFÁSICA BOX HBFX 100 T4 (A3:4) F400 IE3 22Kw | 8078.1 |
| CATBOXHBFX4000042 | VENTILADOR SERIE TRIFÁSICA BOX HBFX 112 T4 (A3:8) F400 IE3 7,5Kw | 6163.55 |
| CATBOXHBFX4000043 | VENTILADOR SERIE TRIFÁSICA BOX HBFX 112 T4 (A3:8) F400 IE3 9,2Kw | 6600.65 |
| CATBOXHBFX4000044 | VENTILADOR SERIE TRIFÁSICA BOX HBFX 112 T4 (A3:8) F400 IE3 11Kw | 7088.38 |
| CATBOXHBFX4000045 | VENTILADOR SERIE TRIFÁSICA BOX HBFX 112 T4 (A3:8) F400 IE3 18,5Kw | 8631.59 |
| CATBOXHBFX4000046 | VENTILADOR SERIE TRIFÁSICA BOX HBFX 112 T4 (A3:8) F400 IE3 22Kw | 9198.93 |
| CATBOXHBFX4000047 | VENTILADOR SERIE TRIFÁSICA BOX HBFX 112 T4 (A3:8) F400 IE3 30Kw | 10766.04 |
| CATBOXHBFX4000048 | VENTILADOR SERIE TRIFÁSICA BOX HBFX 112 T4 (A3:8) F400 IE3 37Kw | 12251.5 |
| CATBOXHBFX4000049 | VENTILADOR SERIE TRIFÁSICA BOX HBFX 112 T4 (A3:4) F400 IE3 7,5Kw | 5882.54 |
| CATBOXHBFX4000050 | VENTILADOR SERIE TRIFÁSICA BOX HBFX 112 T4 (A3:4) F400 IE3 9,2Kw | 6319.64 |
| CATBOXHBFX4000051 | VENTILADOR SERIE TRIFÁSICA BOX HBFX 112 T4 (A3:4) F400 IE3 11Kw | 6807.25 |
| CATBOXHBFX4000052 | VENTILADOR SERIE TRIFÁSICA BOX HBFX 112 T4 (A3:4) F400 IE3 18,5Kw | 8350.47 |
| CATBOXHBFX4000053 | VENTILADOR SERIE TRIFÁSICA BOX HBFX 112 T4 (A3:4) F400 IE3 22Kw | 8917.8 |
| CATBOXHBFX4000054 | VENTILADOR SERIE TRIFÁSICA BOX HBFX 112 T4 (A3:4) F400 IE3 30Kw | 10484.92 |
| CATBOXHBFX4000055 | VENTILADOR SERIE TRIFÁSICA BOX HBFX 112 T4 (A3:4) F400 IE3 37Kw | 11970.48 |
| CATBOXHBFX4000056 | VENTILADOR SERIE TRIFÁSICA BOX HBFX 125 T4 (A3:8) F400 IE3 11Kw | 7184.97 |
| CATBOXHBFX4000057 | VENTILADOR SERIE TRIFÁSICA BOX HBFX 125 T4 (A3:8) F400 IE3 18,5Kw | 8728.18 |
| CATBOXHBFX4000058 | VENTILADOR SERIE TRIFÁSICA BOX HBFX 125 T4 (A3:8) F400 IE3 22Kw | 9295.52 |
| CATBOXHBFX4000059 | VENTILADOR SERIE TRIFÁSICA BOX HBFX 125 T4 (A3:8) F400 IE3 30Kw | 10862.64 |
| CATBOXHBFX4000060 | VENTILADOR SERIE TRIFÁSICA BOX HBFX 125 T4 (A3:8) F400 IE3 37Kw | 12348.2 |
| CATBOXHBFX4000061 | VENTILADOR SERIE TRIFÁSICA BOX HBFX 125 T4 (A3:8) F400 IE3 45Kw | 13083.73 |
| CATBOXHBFX4000062 | VENTILADOR SERIE TRIFÁSICA BOX HBFX 125 T4 (A3:4) F400 IE3 11Kw | 6903.95 |
| CATBOXHBFX4000063 | VENTILADOR SERIE TRIFÁSICA BOX HBFX 125 T4 (A3:4) F400 IE3 18,5Kw | 8447.17 |
| CATBOXHBFX4000064 | VENTILADOR SERIE TRIFÁSICA BOX HBFX 125 T4 (A3:4) F400 IE3 22Kw | 9014.5 |
| CATBOXHBFX4000065 | VENTILADOR SERIE TRIFÁSICA BOX HBFX 125 T4 (A3:4) F400 IE3 30Kw | 10581.62 |
| CATBOXHBFX4000066 | VENTILADOR SERIE TRIFÁSICA BOX HBFX 125 T4 (A3:4) F400 IE3 37Kw | 12067.07 |
| CATBOXHBFX4000067 | VENTILADOR SERIE TRIFÁSICA BOX HBFX 125 T4 (A3:4) F400 IE3 45Kw | 12802.71 |
| CATBOXHBFX4000068 | VENTILADOR SERIE TRIFÁSICA BOX HBFX 45 T4 (A5:6) F400 IE2 0,75Kw | 1620.44 |
| CATBOXHBFX4000069 | VENTILADOR SERIE TRIFÁSICA BOX HBFX 50 T4 (A5:6) F400 IE2 0,75Kw | 1659.06 |
| CATBOXHBFX4000070 | VENTILADOR SERIE TRIFÁSICA BOX HBFX 56 T4 (A5:6) F400 IE2 0,75Kw | 1815.79 |
| CATBOXHBFX4000071 | VENTILADOR SERIE TRIFÁSICA BOX HBFX 56 T4 (A5:6) F400 IE2 1,1Kw | 1912.6 |
| CATBOXHBFX4000072 | VENTILADOR SERIE TRIFÁSICA BOX HBFX 56 T4 (A5:6) F400 IE2 1,5Kw | 2063.71 |
| CATBOXHBFX4000073 | VENTILADOR SERIE TRIFÁSICA BOX HBFX 63 T4 (A5:6) F400 IE2 0,75Kw | 1851.16 |
| CATBOXHBFX4000074 | VENTILADOR SERIE TRIFÁSICA BOX HBFX 63 T4 (A5:6) F400 IE2 1,1Kw | 1948.08 |
| CATBOXHBFX4000075 | VENTILADOR SERIE TRIFÁSICA BOX HBFX 63 T4 (A5:6) F400 IE2 1,5Kw | 2099.19 |
| CATBOXHBFX4000076 | VENTILADOR SERIE TRIFÁSICA BOX HBFX 63 T4 (A5:6) F400 IE2 2,2Kw | 2223.15 |
| CATBOXHBFX4000077 | VENTILADOR SERIE TRIFÁSICA BOX HBFX 71 T4 (A5:6) F400 IE2 0,75Kw | 2066.85 |
| CATBOXHBFX4000078 | VENTILADOR SERIE TRIFÁSICA BOX HBFX 71 T4 (A5:6) F400 IE2 1,1Kw | 2163.77 |
| CATBOXHBFX4000079 | VENTILADOR SERIE TRIFÁSICA BOX HBFX 71 T4 (A5:6) F400 IE2 1,5Kw | 2314.87 |
| CATBOXHBFX4000080 | VENTILADOR SERIE TRIFÁSICA BOX HBFX 71 T4 (A5:6) F400 IE2 2,2Kw | 2438.83 |
| CATBOXHBFX4000081 | VENTILADOR SERIE TRIFÁSICA BOX HBFX 71 T4 (A5:6) F400 IE2 3Kw | 2604.87 |
| CATBOXHBFX4000082 | VENTILADOR SERIE TRIFÁSICA BOX HBFX 80 T4 (A5:6) F400 IE2 2,2Kw | 2488.37 |
| CATBOXHBFX4000083 | VENTILADOR SERIE TRIFÁSICA BOX HBFX 80 T4 (A5:6) F400 IE2 3Kw | 2654.41 |
| CATBOXHBFX4000084 | VENTILADOR SERIE TRIFÁSICA BOX HBFX 80 T4 (A5:6) F400 IE2 4Kw | 2759.33 |
| CATBOXHBFX4000085 | VENTILADOR SERIE TRIFÁSICA BOX HBFX 90 T4 (A3:8) F400 IE2 3Kw | 4146.03 |
| CATBOXHBFX4000086 | VENTILADOR SERIE TRIFÁSICA BOX HBFX 90 T4 (A3:8) F400 IE2 4Kw | 4250.95 |
| CATBOXHBFX4000087 | VENTILADOR SERIE TRIFÁSICA BOX HBFX 90 T4 (A3:8) F400 IE2 5,5Kw | 4709.79 |
| CATBOXHBFX4000088 | VENTILADOR SERIE TRIFÁSICA BOX HBFX 90 T4 (A3:8) F400 IE2 7,5Kw | 4998.27 |
| CATBOXHBFX4000089 | VENTILADOR SERIE TRIFÁSICA BOX HBFX 90 T4 (A3:8) F400 IE2 9,2Kw | 5273.56 |
| CATBOXHBFX4000090 | VENTILADOR SERIE TRIFÁSICA BOX HBFX 90 T4 (A3:8) F400 IE2 11Kw | 5835.27 |
| CATBOXHBFX4000091 | VENTILADOR SERIE TRIFÁSICA BOX HBFX 90 T4 (A3:4) F400 IE2 3Kw | 3865.01 |
| CATBOXHBFX4000092 | VENTILADOR SERIE TRIFÁSICA BOX HBFX 90 T4 (A3:4) F400 IE2 4Kw | 3969.82 |
| CATBOXHBFX4000093 | VENTILADOR SERIE TRIFÁSICA BOX HBFX 90 T4 (A3:4) F400 IE2 5,5Kw | 4428.78 |
| CATBOXHBFX4000094 | VENTILADOR SERIE TRIFÁSICA BOX HBFX 90 T4 (A3:4) F400 IE2 7,5Kw | 4717.15 |
| CATBOXHBFX4000095 | VENTILADOR SERIE TRIFÁSICA BOX HBFX 90 T4 (A3:4) F400 IE2 9,2Kw | 4992.54 |
| CATBOXHBFX4000096 | VENTILADOR SERIE TRIFÁSICA BOX HBFX 90 T4 (A3:4) F400 IE2 11Kw | 5554.14 |
| CATBOXHBFX4000097 | VENTILADOR SERIE TRIFÁSICA BOX HBFX 100 T4 (A3:8) F400 IE2 5,5Kw | 4830.07 |
| CATBOXHBFX4000098 | VENTILADOR SERIE TRIFÁSICA BOX HBFX 100 T4 (A3:8) F400 IE2 7,5Kw | 5118.55 |
| CATBOXHBFX4000099 | VENTILADOR SERIE TRIFÁSICA BOX HBFX 100 T4 (A3:8) F400 IE2 9,2Kw | 5393.84 |
| CATBOXHBFX4000100 | VENTILADOR SERIE TRIFÁSICA BOX HBFX 100 T4 (A3:8) F400 IE2 11Kw | 5955.44 |
| CATBOXHBFX4000101 | VENTILADOR SERIE TRIFÁSICA BOX HBFX 100 T4 (A3:8) F400 IE2 18,5Kw | 7349.6 |
| CATBOXHBFX4000102 | VENTILADOR SERIE TRIFÁSICA BOX HBFX 100 T4 (A3:8) F400 IE2 22Kw | 7863.93 |
| CATBOXHBFX4000103 | VENTILADOR SERIE TRIFÁSICA BOX HBFX 100 T4 (A3:4) F400 IE2 5,5Kw | 4549.06 |
| CATBOXHBFX4000104 | VENTILADOR SERIE TRIFÁSICA BOX HBFX 100 T4 (A3:4) F400 IE2 7,5Kw | 4837.43 |
| CATBOXHBFX4000105 | VENTILADOR SERIE TRIFÁSICA BOX HBFX 100 T4 (A3:4) F400 IE2 9,2Kw | 5112.82 |
| CATBOXHBFX4000106 | VENTILADOR SERIE TRIFÁSICA BOX HBFX 100 T4 (A3:4) F400 IE2 11Kw | 5674.42 |
| CATBOXHBFX4000107 | VENTILADOR SERIE TRIFÁSICA BOX HBFX 100 T4 (A3:4) F400 IE2 18,5Kw | 7068.58 |
| CATBOXHBFX4000108 | VENTILADOR SERIE TRIFÁSICA BOX HBFX 100 T4 (A3:4) F400 IE2 22Kw | 7582.92 |
| CATBOXHBFX4000109 | VENTILADOR SERIE TRIFÁSICA BOX HBFX 112 T4 (A3:8) F400 IE2 7,5Kw | 5958.14 |
| CATBOXHBFX4000110 | VENTILADOR SERIE TRIFÁSICA BOX HBFX 112 T4 (A3:8) F400 IE2 9,2Kw | 6233.54 |
| CATBOXHBFX4000111 | VENTILADOR SERIE TRIFÁSICA BOX HBFX 112 T4 (A3:8) F400 IE2 11Kw | 6795.14 |
| CATBOXHBFX4000112 | VENTILADOR SERIE TRIFÁSICA BOX HBFX 112 T4 (A3:8) F400 IE2 18,5Kw | 8189.3 |
| CATBOXHBFX4000113 | VENTILADOR SERIE TRIFÁSICA BOX HBFX 112 T4 (A3:8) F400 IE2 22Kw | 8703.63 |
| CATBOXHBFX4000114 | VENTILADOR SERIE TRIFÁSICA BOX HBFX 112 T4 (A3:8) F400 IE2 30Kw | 10126.67 |
| CATBOXHBFX4000115 | VENTILADOR SERIE TRIFÁSICA BOX HBFX 112 T4 (A3:8) F400 IE2 37Kw | 11477.57 |
| CATBOXHBFX4000116 | VENTILADOR SERIE TRIFÁSICA BOX HBFX 112 T4 (A3:4) F400 IE2 7,5Kw | 5677.13 |
| CATBOXHBFX4000117 | VENTILADOR SERIE TRIFÁSICA BOX HBFX 112 T4 (A3:4) F400 IE2 9,2Kw | 5952.52 |
| CATBOXHBFX4000118 | VENTILADOR SERIE TRIFÁSICA BOX HBFX 112 T4 (A3:4) F400 IE2 11Kw | 6514.12 |
| CATBOXHBFX4000119 | VENTILADOR SERIE TRIFÁSICA BOX HBFX 112 T4 (A3:4) F400 IE2 18,5Kw | 7908.28 |
| CATBOXHBFX4000120 | VENTILADOR SERIE TRIFÁSICA BOX HBFX 112 T4 (A3:4) F400 IE2 22Kw | 8422.61 |
| CATBOXHBFX4000121 | VENTILADOR SERIE TRIFÁSICA BOX HBFX 112 T4 (A3:4) F400 IE2 30Kw | 9845.65 |
| CATBOXHBFX4000122 | VENTILADOR SERIE TRIFÁSICA BOX HBFX 112 T4 (A3:4) F400 IE2 37Kw | 11196.44 |
| CATBOXHBFX4000123 | VENTILADOR SERIE TRIFÁSICA BOX HBFX 125 T4 (A3:8) F400 IE2 11Kw | 6891.84 |
| CATBOXHBFX4000124 | VENTILADOR SERIE TRIFÁSICA BOX HBFX 125 T4 (A3:8) F400 IE2 18,5Kw | 8285.89 |
| CATBOXHBFX4000125 | VENTILADOR SERIE TRIFÁSICA BOX HBFX 125 T4 (A3:8) F400 IE2 22Kw | 8800.33 |
| CATBOXHBFX4000126 | VENTILADOR SERIE TRIFÁSICA BOX HBFX 125 T4 (A3:8) F400 IE2 30Kw | 10223.37 |
| CATBOXHBFX4000127 | VENTILADOR SERIE TRIFÁSICA BOX HBFX 125 T4 (A3:8) F400 IE2 37Kw | 11574.16 |
| CATBOXHBFX4000128 | VENTILADOR SERIE TRIFÁSICA BOX HBFX 125 T4 (A3:8) F400 IE2 45Kw | 12242.41 |
| CATBOXHBFX4000129 | VENTILADOR SERIE TRIFÁSICA BOX HBFX 125 T4 (A3:4) F400 IE2 11Kw | 6610.82 |
| CATBOXHBFX4000130 | VENTILADOR SERIE TRIFÁSICA BOX HBFX 125 T4 (A3:4) F400 IE2 18,5Kw | 8004.87 |
| CATBOXHBFX4000131 | VENTILADOR SERIE TRIFÁSICA BOX HBFX 125 T4 (A3:4) F400 IE2 22Kw | 8519.31 |
| CATBOXHBFX4000132 | VENTILADOR SERIE TRIFÁSICA BOX HBFX 125 T4 (A3:4) F400 IE2 30Kw | 9942.36 |
| CATBOXHBFX4000133 | VENTILADOR SERIE TRIFÁSICA BOX HBFX 125 T4 (A3:4) F400 IE2 37Kw | 11293.14 |
| CATBOXHBFX4000134 | VENTILADOR SERIE TRIFÁSICA BOX HBFX 125 T4 (A3:4) F400 IE2 45Kw | 11961.29 |
| CATBOXHBFX4000135 | VENTILADOR SERIE TRIFÁSICA BOX HBFX 45 T6 (A5:6) F400 IE3 0,75Kw | 1882.21 |
| CATBOXHBFX4000136 | VENTILADOR SERIE TRIFÁSICA BOX HBFX 50 T6 (A5:6) F400 IE3 0,75Kw | 1920.82 |
| CATBOXHBFX4000137 | VENTILADOR SERIE TRIFÁSICA BOX HBFX 56 T6 (A5:6) F400 IE3 0,75Kw | 2077.45 |
| CATBOXHBFX4000138 | VENTILADOR SERIE TRIFÁSICA BOX HBFX 63 T6 (A5:6) F400 IE3 0,75Kw | 2112.93 |
| CATBOXHBFX4000139 | VENTILADOR SERIE TRIFÁSICA BOX HBFX 71 T6 (A5:6) F400 IE3 0,75Kw | 2328.61 |
| CATBOXHBFX4000140 | VENTILADOR SERIE TRIFÁSICA BOX HBFX 80 T6 (A5:6) F400 IE3 0,75Kw | 2378.26 |
| CATBOXHBFX4000141 | VENTILADOR SERIE TRIFÁSICA BOX HBFX 80 T6 (A5:6) F400 IE3 1,1Kw | 2442.51 |
| CATBOXHBFX4000142 | VENTILADOR SERIE TRIFÁSICA BOX HBFX 80 T6 (A5:6) F400 IE3 1,5Kw | 2737.05 |
| CATBOXHBFX4000143 | VENTILADOR SERIE TRIFÁSICA BOX HBFX 80 T6 (A5:6) F400 IE3 2,2Kw | 2814.82 |
| CATBOXHBFX4000144 | VENTILADOR SERIE TRIFÁSICA BOX HBFX 90 T6 (A3:8) F400 IE3 1,5Kw | 4228.56 |
| CATBOXHBFX4000145 | VENTILADOR SERIE TRIFÁSICA BOX HBFX 90 T6 (A3:8) F400 IE3 2,2Kw | 4306.33 |
| CATBOXHBFX4000146 | VENTILADOR SERIE TRIFÁSICA BOX HBFX 90 T6 (A3:8) F400 IE3 3Kw | 4755.87 |
| CATBOXHBFX4000147 | VENTILADOR SERIE TRIFÁSICA BOX HBFX 90 T6 (A3:8) F400 IE3 4Kw | 4586.7 |
| CATBOXHBFX4000148 | VENTILADOR SERIE TRIFÁSICA BOX HBFX 90 T6 (A3:8) F400 IE3 5,5Kw | 5282.32 |
| CATBOXHBFX4000149 | VENTILADOR SERIE TRIFÁSICA BOX HBFX 90 T6 (A3:4) F400 IE3 1,5Kw | 3947.54 |
| CATBOXHBFX4000150 | VENTILADOR SERIE TRIFÁSICA BOX HBFX 90 T6 (A3:4) F400 IE3 2,2Kw | 4025.31 |
| CATBOXHBFX4000151 | VENTILADOR SERIE TRIFÁSICA BOX HBFX 90 T6 (A3:4) F400 IE3 3Kw | 4474.86 |
| CATBOXHBFX4000152 | VENTILADOR SERIE TRIFÁSICA BOX HBFX 90 T6 (A3:4) F400 IE3 4Kw | 4305.68 |
| CATBOXHBFX4000153 | VENTILADOR SERIE TRIFÁSICA BOX HBFX 90 T6 (A3:4) F400 IE3 5,5Kw | 5001.3 |
| CATBOXHBFX4000154 | VENTILADOR SERIE TRIFÁSICA BOX HBFX 100 T6 (A3:8) F400 IE3 1,5Kw | 4348.84 |
| CATBOXHBFX4000155 | VENTILADOR SERIE TRIFÁSICA BOX HBFX 100 T6 (A3:8) F400 IE3 2,2Kw | 4426.61 |
| CATBOXHBFX4000156 | VENTILADOR SERIE TRIFÁSICA BOX HBFX 100 T6 (A3:8) F400 IE3 3Kw | 4876.15 |
| CATBOXHBFX4000157 | VENTILADOR SERIE TRIFÁSICA BOX HBFX 100 T6 (A3:8) F400 IE3 4Kw | 4706.98 |
| CATBOXHBFX4000158 | VENTILADOR SERIE TRIFÁSICA BOX HBFX 100 T6 (A3:8) F400 IE3 5,5Kw | 5402.6 |
| CATBOXHBFX4000159 | VENTILADOR SERIE TRIFÁSICA BOX HBFX 100 T6 (A3:8) F400 IE3 7,5Kw | 6677.34 |
| CATBOXHBFX4000160 | VENTILADOR SERIE TRIFÁSICA BOX HBFX 100 T6 (A3:4) F400 IE3 1,5Kw | 4067.82 |
| CATBOXHBFX4000161 | VENTILADOR SERIE TRIFÁSICA BOX HBFX 100 T6 (A3:4) F400 IE3 2,2Kw | 4145.49 |
| CATBOXHBFX4000162 | VENTILADOR SERIE TRIFÁSICA BOX HBFX 100 T6 (A3:4) F400 IE3 3Kw | 4595.03 |
| CATBOXHBFX4000163 | VENTILADOR SERIE TRIFÁSICA BOX HBFX 100 T6 (A3:4) F400 IE3 4Kw | 4425.86 |
| CATBOXHBFX4000164 | VENTILADOR SERIE TRIFÁSICA BOX HBFX 100 T6 (A3:4) F400 IE3 5,5Kw | 5121.58 |
| CATBOXHBFX4000165 | VENTILADOR SERIE TRIFÁSICA BOX HBFX 100 T6 (A3:4) F400 IE3 7,5Kw | 6396.33 |
| CATBOXHBFX4000166 | VENTILADOR SERIE TRIFÁSICA BOX HBFX 112 T6 (A3:8) F400 IE3 2,2Kw | 5266.31 |
| CATBOXHBFX4000167 | VENTILADOR SERIE TRIFÁSICA BOX HBFX 112 T6 (A3:8) F400 IE3 3Kw | 5715.85 |
| CATBOXHBFX4000168 | VENTILADOR SERIE TRIFÁSICA BOX HBFX 112 T6 (A3:8) F400 IE3 4Kw | 5546.68 |
| CATBOXHBFX4000169 | VENTILADOR SERIE TRIFÁSICA BOX HBFX 112 T6 (A3:8) F400 IE3 5,5Kw | 6242.3 |
| CATBOXHBFX4000170 | VENTILADOR SERIE TRIFÁSICA BOX HBFX 112 T6 (A3:8) F400 IE3 7,5Kw | 7517.04 |
| CATBOXHBFX4000171 | VENTILADOR SERIE TRIFÁSICA BOX HBFX 112 T6 (A3:8) F400 IE3 11Kw | 8191.46 |
| CATBOXHBFX4000172 | VENTILADOR SERIE TRIFÁSICA BOX HBFX 112 T6 (A3:4) F400 IE3 2,2Kw | 4985.19 |
| CATBOXHBFX4000173 | VENTILADOR SERIE TRIFÁSICA BOX HBFX 112 T6 (A3:4) F400 IE3 3Kw | 5434.73 |
| CATBOXHBFX4000174 | VENTILADOR SERIE TRIFÁSICA BOX HBFX 112 T6 (A3:4) F400 IE3 4Kw | 5265.55 |
| CATBOXHBFX4000175 | VENTILADOR SERIE TRIFÁSICA BOX HBFX 112 T6 (A3:4) F400 IE3 5,5Kw | 5961.17 |
| CATBOXHBFX4000176 | VENTILADOR SERIE TRIFÁSICA BOX HBFX 112 T6 (A3:4) F400 IE3 7,5Kw | 7236.03 |
| CATBOXHBFX4000177 | VENTILADOR SERIE TRIFÁSICA BOX HBFX 112 T6 (A3:4) F400 IE3 11Kw | 7910.44 |
| CATBOXHBFX4000178 | VENTILADOR SERIE TRIFÁSICA BOX HBFX 125 T6 (A3:8) F400 IE3 3Kw | 5812.44 |
| CATBOXHBFX4000179 | VENTILADOR SERIE TRIFÁSICA BOX HBFX 125 T6 (A3:8) F400 IE3 4Kw | 5643.27 |
| CATBOXHBFX4000180 | VENTILADOR SERIE TRIFÁSICA BOX HBFX 125 T6 (A3:8) F400 IE3 5,5Kw | 6338.89 |
| CATBOXHBFX4000181 | VENTILADOR SERIE TRIFÁSICA BOX HBFX 125 T6 (A3:8) F400 IE3 7,5Kw | 7613.64 |
| CATBOXHBFX4000182 | VENTILADOR SERIE TRIFÁSICA BOX HBFX 125 T6 (A3:8) F400 IE3 11Kw | 8288.05 |
| CATBOXHBFX4000183 | VENTILADOR SERIE TRIFÁSICA BOX HBFX 125 T6 (A3:8) F400 IE3 15Kw | 9153.39 |
| CATBOXHBFX4000184 | VENTILADOR SERIE TRIFÁSICA BOX HBFX 125 T6 (A3:4) F400 IE3 3Kw | 5531.43 |
| CATBOXHBFX4000185 | VENTILADOR SERIE TRIFÁSICA BOX HBFX 125 T6 (A3:4) F400 IE3 4Kw | 5362.25 |
| CATBOXHBFX4000186 | VENTILADOR SERIE TRIFÁSICA BOX HBFX 125 T6 (A3:4) F400 IE3 5,5Kw | 6057.87 |
| CATBOXHBFX4000187 | VENTILADOR SERIE TRIFÁSICA BOX HBFX 125 T6 (A3:4) F400 IE3 7,5Kw | 7332.62 |
| CATBOXHBFX4000188 | VENTILADOR SERIE TRIFÁSICA BOX HBFX 125 T6 (A3:4) F400 IE3 11Kw | 8007.04 |
| CATBOXHBFX4000189 | VENTILADOR SERIE TRIFÁSICA BOX HBFX 125 T6 (A3:4) F400 IE3 15Kw | 8872.37 |
| CATBOXHBFX4000190 | VENTILADOR SERIE TRIFÁSICA BOX HBFX 45 T6 (A5:6) F400 IE2 0,75Kw | 1820.66 |
| CATBOXHBFX4000191 | VENTILADOR SERIE TRIFÁSICA BOX HBFX 50 T6 (A5:6) F400 IE2 0,75Kw | 1859.28 |
| CATBOXHBFX4000192 | VENTILADOR SERIE TRIFÁSICA BOX HBFX 56 T6 (A5:6) F400 IE2 0,75Kw | 2015.9 |
| CATBOXHBFX4000193 | VENTILADOR SERIE TRIFÁSICA BOX HBFX 63 T6 (A5:6) F400 IE2 0,75Kw | 2051.38 |
| CATBOXHBFX4000194 | VENTILADOR SERIE TRIFÁSICA BOX HBFX 71 T6 (A5:6) F400 IE2 0,75Kw | 2267.07 |
| CATBOXHBFX4000195 | VENTILADOR SERIE TRIFÁSICA BOX HBFX 80 T6 (A5:6) F400 IE2 0,75Kw | 2316.71 |
| CATBOXHBFX4000196 | VENTILADOR SERIE TRIFÁSICA BOX HBFX 80 T6 (A5:6) F400 IE2 1,1Kw | 2377.29 |
| CATBOXHBFX4000197 | VENTILADOR SERIE TRIFÁSICA BOX HBFX 80 T6 (A5:6) F400 IE2 1,5Kw | 2584.53 |
| CATBOXHBFX4000198 | VENTILADOR SERIE TRIFÁSICA BOX HBFX 80 T6 (A5:6) F400 IE2 2,2Kw | 2728.5 |
| CATBOXHBFX4000199 | VENTILADOR SERIE TRIFÁSICA BOX HBFX 90 T6 (A3:8) F400 IE2 1,5Kw | 4076.04 |
| CATBOXHBFX4000200 | VENTILADOR SERIE TRIFÁSICA BOX HBFX 90 T6 (A3:8) F400 IE2 2,2Kw | 4220.12 |
| CATBOXHBFX4000201 | VENTILADOR SERIE TRIFÁSICA BOX HBFX 90 T6 (A3:8) F400 IE2 3Kw | 4578.7 |
| CATBOXHBFX4000202 | VENTILADOR SERIE TRIFÁSICA BOX HBFX 90 T6 (A3:8) F400 IE2 4Kw | 4827.8 |
| CATBOXHBFX4000203 | VENTILADOR SERIE TRIFÁSICA BOX HBFX 90 T6 (A3:8) F400 IE2 5,5Kw | 4985.19 |
| CATBOXHBFX4000204 | VENTILADOR SERIE TRIFÁSICA BOX HBFX 90 T6 (A3:4) F400 IE2 1,5Kw | 3795.03 |
| CATBOXHBFX4000205 | VENTILADOR SERIE TRIFÁSICA BOX HBFX 90 T6 (A3:4) F400 IE2 2,2Kw | 3939.11 |
| CATBOXHBFX4000206 | VENTILADOR SERIE TRIFÁSICA BOX HBFX 90 T6 (A3:4) F400 IE2 3Kw | 4297.68 |
| CATBOXHBFX4000207 | VENTILADOR SERIE TRIFÁSICA BOX HBFX 90 T6 (A3:4) F400 IE2 4Kw | 4546.79 |
| CATBOXHBFX4000208 | VENTILADOR SERIE TRIFÁSICA BOX HBFX 90 T6 (A3:4) F400 IE2 5,5Kw | 4704.06 |
| CATBOXHBFX4000209 | VENTILADOR SERIE TRIFÁSICA BOX HBFX 100 T6 (A3:8) F400 IE2 1,5Kw | 4196.33 |
| CATBOXHBFX4000210 | VENTILADOR SERIE TRIFÁSICA BOX HBFX 100 T6 (A3:8) F400 IE2 2,2Kw | 4340.4 |
| CATBOXHBFX4000211 | VENTILADOR SERIE TRIFÁSICA BOX HBFX 100 T6 (A3:8) F400 IE2 3Kw | 4698.98 |
| CATBOXHBFX4000212 | VENTILADOR SERIE TRIFÁSICA BOX HBFX 100 T6 (A3:8) F400 IE2 4Kw | 4948.08 |
| CATBOXHBFX4000213 | VENTILADOR SERIE TRIFÁSICA BOX HBFX 100 T6 (A3:8) F400 IE2 5,5Kw | 5105.36 |
| CATBOXHBFX4000214 | VENTILADOR SERIE TRIFÁSICA BOX HBFX 100 T6 (A3:8) F400 IE2 7,5Kw | 6224.23 |
| CATBOXHBFX4000215 | VENTILADOR SERIE TRIFÁSICA BOX HBFX 100 T6 (A3:4) F400 IE2 1,5Kw | 3915.31 |
| CATBOXHBFX4000216 | VENTILADOR SERIE TRIFÁSICA BOX HBFX 100 T6 (A3:4) F400 IE2 2,2Kw | 4059.28 |
| CATBOXHBFX4000217 | VENTILADOR SERIE TRIFÁSICA BOX HBFX 100 T6 (A3:4) F400 IE2 3Kw | 4417.85 |
| CATBOXHBFX4000218 | VENTILADOR SERIE TRIFÁSICA BOX HBFX 100 T6 (A3:4) F400 IE2 4Kw | 4667.07 |
| CATBOXHBFX4000219 | VENTILADOR SERIE TRIFÁSICA BOX HBFX 100 T6 (A3:4) F400 IE2 5,5Kw | 4824.34 |
| CATBOXHBFX4000220 | VENTILADOR SERIE TRIFÁSICA BOX HBFX 100 T6 (A3:4) F400 IE2 7,5Kw | 5943.11 |
| CATBOXHBFX4000221 | VENTILADOR SERIE TRIFÁSICA BOX HBFX 112 T6 (A3:8) F400 IE2 2,2Kw | 5180.1 |
| CATBOXHBFX4000222 | VENTILADOR SERIE TRIFÁSICA BOX HBFX 112 T6 (A3:8) F400 IE2 3Kw | 5538.67 |
| CATBOXHBFX4000223 | VENTILADOR SERIE TRIFÁSICA BOX HBFX 112 T6 (A3:8) F400 IE2 4Kw | 5787.78 |
| CATBOXHBFX4000224 | VENTILADOR SERIE TRIFÁSICA BOX HBFX 112 T6 (A3:8) F400 IE2 5,5Kw | 5945.06 |
| CATBOXHBFX4000225 | VENTILADOR SERIE TRIFÁSICA BOX HBFX 112 T6 (A3:8) F400 IE2 7,5Kw | 7063.93 |
| CATBOXHBFX4000226 | VENTILADOR SERIE TRIFÁSICA BOX HBFX 112 T6 (A3:8) F400 IE2 11Kw | 7780.64 |
| CATBOXHBFX4000227 | VENTILADOR SERIE TRIFÁSICA BOX HBFX 112 T6 (A3:4) F400 IE2 2,2Kw | 4898.98 |
| CATBOXHBFX4000228 | VENTILADOR SERIE TRIFÁSICA BOX HBFX 112 T6 (A3:4) F400 IE2 3Kw | 5257.55 |
| CATBOXHBFX4000229 | VENTILADOR SERIE TRIFÁSICA BOX HBFX 112 T6 (A3:4) F400 IE2 4Kw | 5506.66 |
| CATBOXHBFX4000230 | VENTILADOR SERIE TRIFÁSICA BOX HBFX 112 T6 (A3:4) F400 IE2 5,5Kw | 5664.04 |
| CATBOXHBFX4000231 | VENTILADOR SERIE TRIFÁSICA BOX HBFX 112 T6 (A3:4) F400 IE2 7,5Kw | 6782.81 |
| CATBOXHBFX4000232 | VENTILADOR SERIE TRIFÁSICA BOX HBFX 112 T6 (A3:4) F400 IE2 11Kw | 7499.63 |
| CATBOXHBFX4000233 | VENTILADOR SERIE TRIFÁSICA BOX HBFX 125 T6 (A3:8) F400 IE2 3Kw | 5635.27 |
| CATBOXHBFX4000234 | VENTILADOR SERIE TRIFÁSICA BOX HBFX 125 T6 (A3:8) F400 IE2 4Kw | 5884.37 |
| CATBOXHBFX4000235 | VENTILADOR SERIE TRIFÁSICA BOX HBFX 125 T6 (A3:8) F400 IE2 5,5Kw | 6041.76 |
| CATBOXHBFX4000236 | VENTILADOR SERIE TRIFÁSICA BOX HBFX 125 T6 (A3:8) F400 IE2 7,5Kw | 7160.53 |
| CATBOXHBFX4000237 | VENTILADOR SERIE TRIFÁSICA BOX HBFX 125 T6 (A3:8) F400 IE2 11Kw | 7877.24 |
| CATBOXHBFX4000238 | VENTILADOR SERIE TRIFÁSICA BOX HBFX 125 T6 (A3:8) F400 IE2 15Kw | 8642.08 |
| CATBOXHBFX4000239 | VENTILADOR SERIE TRIFÁSICA BOX HBFX 125 T6 (A3:4) F400 IE2 3Kw | 5354.25 |
| CATBOXHBFX4000240 | VENTILADOR SERIE TRIFÁSICA BOX HBFX 125 T6 (A3:4) F400 IE2 4Kw | 5603.36 |
| CATBOXHBFX4000241 | VENTILADOR SERIE TRIFÁSICA BOX HBFX 125 T6 (A3:4) F400 IE2 5,5Kw | 5760.63 |
| CATBOXHBFX4000242 | VENTILADOR SERIE TRIFÁSICA BOX HBFX 125 T6 (A3:4) F400 IE2 7,5Kw | 6879.51 |
| CATBOXHBFX4000243 | VENTILADOR SERIE TRIFÁSICA BOX HBFX 125 T6 (A3:4) F400 IE2 11Kw | 7596.22 |
| CATBOXHBFX4000244 | VENTILADOR SERIE TRIFÁSICA BOX HBFX 125 T6 (A3:4) F400 IE2 15Kw | 8361.07 |
| CATBOXHBFX3000001 | VENTILADOR SERIE TRIFÁSICA BOX HBFX 45 T4 (A2:9) F300 IE3 0,55Kw | 1284.37 |
| CATBOXHBFX3000002 | VENTILADOR SERIE TRIFÁSICA BOX HBFX 45 T4 (A2:9) F300 IE3 0,75Kw | 1287.51 |
| CATBOXHBFX3000003 | VENTILADOR SERIE TRIFÁSICA BOX HBFX 45 T4 (A2:6) F300 IE3 0,55Kw | 1214.06 |
| CATBOXHBFX3000004 | VENTILADOR SERIE TRIFÁSICA BOX HBFX 45 T4 (A2:6) F300 IE3 0,75Kw | 1217.2 |
| CATBOXHBFX3000005 | VENTILADOR SERIE TRIFÁSICA BOX HBFX 50 T4 (A2:9) F300 IE3 0,55Kw | 1322.99 |
| CATBOXHBFX3000006 | VENTILADOR SERIE TRIFÁSICA BOX HBFX 50 T4 (A2:9) F300 IE3 0,75Kw | 1326.12 |
| CATBOXHBFX3000007 | VENTILADOR SERIE TRIFÁSICA BOX HBFX 50 T4 (A2:9) F300 IE3 1,1Kw | 1338.67 |
| CATBOXHBFX3000008 | VENTILADOR SERIE TRIFÁSICA BOX HBFX 50 T4 (A2:6) F300 IE3 0,55Kw | 1252.68 |
| CATBOXHBFX3000009 | VENTILADOR SERIE TRIFÁSICA BOX HBFX 50 T4 (A2:6) F300 IE3 0,75Kw | 1255.82 |
| CATBOXHBFX3000010 | VENTILADOR SERIE TRIFÁSICA BOX HBFX 50 T4 (A2:6) F300 IE3 1,1Kw | 1268.36 |
| CATBOXHBFX3000011 | VENTILADOR SERIE TRIFÁSICA BOX HBFX 56 T4 (A2:9) F300 IE3 0,55Kw | 1479.61 |
| CATBOXHBFX3000012 | VENTILADOR SERIE TRIFÁSICA BOX HBFX 56 T4 (A2:9) F300 IE3 0,75Kw | 1482.86 |
| CATBOXHBFX3000013 | VENTILADOR SERIE TRIFÁSICA BOX HBFX 56 T4 (A2:9) F300 IE3 1,1Kw | 1495.4 |
| CATBOXHBFX3000014 | VENTILADOR SERIE TRIFÁSICA BOX HBFX 56 T4 (A2:9) F300 IE3 1,5Kw | 1527.64 |
| CATBOXHBFX3000015 | VENTILADOR SERIE TRIFÁSICA BOX HBFX 56 T4 (A2:9) F300 IE3 2,2Kw | 1779.13 |
| CATBOXHBFX3000016 | VENTILADOR SERIE TRIFÁSICA BOX HBFX 56 T4 (A2:6) F300 IE3 0,55Kw | 1409.41 |
| CATBOXHBFX3000017 | VENTILADOR SERIE TRIFÁSICA BOX HBFX 56 T4 (A2:6) F300 IE3 0,75Kw | 1412.55 |
| CATBOXHBFX3000018 | VENTILADOR SERIE TRIFÁSICA BOX HBFX 56 T4 (A2:6) F300 IE3 1,1Kw | 1425.1 |
| CATBOXHBFX3000019 | VENTILADOR SERIE TRIFÁSICA BOX HBFX 56 T4 (A2:6) F300 IE3 1,5Kw | 1457.44 |
| CATBOXHBFX3000020 | VENTILADOR SERIE TRIFÁSICA BOX HBFX 56 T4 (A2:6) F300 IE3 2,2Kw | 1708.82 |
| CATBOXHBFX3000021 | VENTILADOR SERIE TRIFÁSICA BOX HBFX 63 T4 (A2:9) F300 IE3 0,55Kw | 1515.09 |
| CATBOXHBFX3000022 | VENTILADOR SERIE TRIFÁSICA BOX HBFX 63 T4 (A2:9) F300 IE3 0,75Kw | 1518.23 |
| CATBOXHBFX3000023 | VENTILADOR SERIE TRIFÁSICA BOX HBFX 63 T4 (A2:9) F300 IE3 1,1Kw | 1530.77 |
| CATBOXHBFX3000024 | VENTILADOR SERIE TRIFÁSICA BOX HBFX 63 T4 (A2:9) F300 IE3 1,5Kw | 1563.12 |
| CATBOXHBFX3000025 | VENTILADOR SERIE TRIFÁSICA BOX HBFX 63 T4 (A2:9) F300 IE3 2,2Kw | 1814.6 |
| CATBOXHBFX3000026 | VENTILADOR SERIE TRIFÁSICA BOX HBFX 63 T4 (A2:9) F300 IE3 3Kw | 1974.91 |
| CATBOXHBFX3000027 | VENTILADOR SERIE TRIFÁSICA BOX HBFX 63 T4 (A2:6) F300 IE3 0,55Kw | 1444.89 |
| CATBOXHBFX3000028 | VENTILADOR SERIE TRIFÁSICA BOX HBFX 63 T4 (A2:6) F300 IE3 0,75Kw | 1448.03 |
| CATBOXHBFX3000029 | VENTILADOR SERIE TRIFÁSICA BOX HBFX 63 T4 (A2:6) F300 IE3 1,1Kw | 1460.57 |
| CATBOXHBFX3000030 | VENTILADOR SERIE TRIFÁSICA BOX HBFX 63 T4 (A2:6) F300 IE3 1,5Kw | 1492.81 |
| CATBOXHBFX3000031 | VENTILADOR SERIE TRIFÁSICA BOX HBFX 63 T4 (A2:6) F300 IE3 2,2Kw | 1744.3 |
| CATBOXHBFX3000032 | VENTILADOR SERIE TRIFÁSICA BOX HBFX 63 T4 (A2:6) F300 IE3 3Kw | 1904.6 |
| CATBOXHBFX3000033 | VENTILADOR SERIE TRIFÁSICA BOX HBFX 71 T4 (A2:9) F300 IE3 0,75Kw | 1733.91 |
| CATBOXHBFX3000034 | VENTILADOR SERIE TRIFÁSICA BOX HBFX 71 T4 (A2:9) F300 IE3 1,1Kw | 1746.46 |
| CATBOXHBFX3000035 | VENTILADOR SERIE TRIFÁSICA BOX HBFX 71 T4 (A2:9) F300 IE3 1,5Kw | 1778.8 |
| CATBOXHBFX3000036 | VENTILADOR SERIE TRIFÁSICA BOX HBFX 71 T4 (A2:9) F300 IE3 2,2Kw | 2030.29 |
| CATBOXHBFX3000037 | VENTILADOR SERIE TRIFÁSICA BOX HBFX 71 T4 (A2:9) F300 IE3 3Kw | 2190.59 |
| CATBOXHBFX3000038 | VENTILADOR SERIE TRIFÁSICA BOX HBFX 71 T4 (A2:9) F300 IE3 4Kw | 2363.23 |
| CATBOXHBFX3000039 | VENTILADOR SERIE TRIFÁSICA BOX HBFX 71 T4 (A2:6) F300 IE3 0,75Kw | 1663.71 |
| CATBOXHBFX3000040 | VENTILADOR SERIE TRIFÁSICA BOX HBFX 71 T4 (A2:6) F300 IE3 1,1Kw | 1676.26 |
| CATBOXHBFX3000041 | VENTILADOR SERIE TRIFÁSICA BOX HBFX 71 T4 (A2:6) F300 IE3 1,5Kw | 1708.49 |
| CATBOXHBFX3000042 | VENTILADOR SERIE TRIFÁSICA BOX HBFX 71 T4 (A2:6) F300 IE3 2,2Kw | 1959.98 |
| CATBOXHBFX3000043 | VENTILADOR SERIE TRIFÁSICA BOX HBFX 71 T4 (A2:6) F300 IE3 3Kw | 2120.28 |
| CATBOXHBFX3000044 | VENTILADOR SERIE TRIFÁSICA BOX HBFX 71 T4 (A2:6) F300 IE3 4Kw | 2292.92 |
| CATBOXHBFX3000045 | VENTILADOR SERIE TRIFÁSICA BOX HBFX 80 T4 (A2:9) F300 IE3 1,1Kw | 1796.11 |
| CATBOXHBFX3000046 | VENTILADOR SERIE TRIFÁSICA BOX HBFX 80 T4 (A2:9) F300 IE3 1,5Kw | 1828.34 |
| CATBOXHBFX3000047 | VENTILADOR SERIE TRIFÁSICA BOX HBFX 80 T4 (A2:9) F300 IE3 2,2Kw | 2079.83 |
| CATBOXHBFX3000048 | VENTILADOR SERIE TRIFÁSICA BOX HBFX 80 T4 (A2:9) F300 IE3 3Kw | 2240.13 |
| CATBOXHBFX3000049 | VENTILADOR SERIE TRIFÁSICA BOX HBFX 80 T4 (A2:9) F300 IE3 4Kw | 2412.77 |
| CATBOXHBFX3000050 | VENTILADOR SERIE TRIFÁSICA BOX HBFX 80 T4 (A2:9) F300 IE3 5,5Kw | 2701.35 |
| CATBOXHBFX3000051 | VENTILADOR SERIE TRIFÁSICA BOX HBFX 80 T4 (A2:9) F300 IE3 7,5Kw | 2985.4 |
| CATBOXHBFX3000052 | VENTILADOR SERIE TRIFÁSICA BOX HBFX 80 T4 (A2:6) F300 IE3 1,1Kw | 1725.8 |
| CATBOXHBFX3000053 | VENTILADOR SERIE TRIFÁSICA BOX HBFX 80 T4 (A2:6) F300 IE3 1,5Kw | 1758.14 |
| CATBOXHBFX3000054 | VENTILADOR SERIE TRIFÁSICA BOX HBFX 80 T4 (A2:6) F300 IE3 2,2Kw | 2009.63 |
| CATBOXHBFX3000055 | VENTILADOR SERIE TRIFÁSICA BOX HBFX 80 T4 (A2:6) F300 IE3 3Kw | 2169.93 |
| CATBOXHBFX3000056 | VENTILADOR SERIE TRIFÁSICA BOX HBFX 80 T4 (A2:6) F300 IE3 4Kw | 2342.57 |
| CATBOXHBFX3000057 | VENTILADOR SERIE TRIFÁSICA BOX HBFX 80 T4 (A2:6) F300 IE3 5,5Kw | 2631.05 |
| CATBOXHBFX3000058 | VENTILADOR SERIE TRIFÁSICA BOX HBFX 80 T4 (A2:6) F300 IE3 7,5Kw | 2915.2 |
| CATBOXHBFX3000059 | VENTILADOR SERIE TRIFÁSICA BOX HBFX 90 T4 (A6:6) F300 IE3 3Kw | 3341.59 |
| CATBOXHBFX3000060 | VENTILADOR SERIE TRIFÁSICA BOX HBFX 90 T4 (A6:6) F300 IE3 4Kw | 3514.23 |
| CATBOXHBFX3000061 | VENTILADOR SERIE TRIFÁSICA BOX HBFX 90 T4 (A6:6) F300 IE3 5,5Kw | 3802.82 |
| CATBOXHBFX3000062 | VENTILADOR SERIE TRIFÁSICA BOX HBFX 90 T4 (A6:6) F300 IE3 7,5Kw | 4086.86 |
| CATBOXHBFX3000063 | VENTILADOR SERIE TRIFÁSICA BOX HBFX 90 T4 (A6:6) F300 IE3 9,2Kw | 4414.61 |
| CATBOXHBFX3000064 | VENTILADOR SERIE TRIFÁSICA BOX HBFX 90 T4 (A6:6) F300 IE3 15Kw | 5646.19 |
| CATBOXHBFX3000065 | VENTILADOR SERIE TRIFÁSICA BOX HBFX 90 T4 (A6:3) F300 IE3 3Kw | 3108.6 |
| CATBOXHBFX3000066 | VENTILADOR SERIE TRIFÁSICA BOX HBFX 90 T4 (A6:3) F300 IE3 4Kw | 3281.24 |
| CATBOXHBFX3000067 | VENTILADOR SERIE TRIFÁSICA BOX HBFX 90 T4 (A6:3) F300 IE3 5,5Kw | 3569.82 |
| CATBOXHBFX3000068 | VENTILADOR SERIE TRIFÁSICA BOX HBFX 90 T4 (A6:3) F300 IE3 7,5Kw | 3853.87 |
| CATBOXHBFX3000069 | VENTILADOR SERIE TRIFÁSICA BOX HBFX 90 T4 (A6:3) F300 IE3 9,2Kw | 4181.62 |
| CATBOXHBFX3000070 | VENTILADOR SERIE TRIFÁSICA BOX HBFX 90 T4 (A6:3) F300 IE3 15Kw | 5413.2 |
| CATBOXHBFX3000071 | VENTILADOR SERIE TRIFÁSICA BOX HBFX 100 T4 (A6:6) F300 IE3 5,5Kw | 3922.99 |
| CATBOXHBFX3000072 | VENTILADOR SERIE TRIFÁSICA BOX HBFX 100 T4 (A6:6) F300 IE3 7,5Kw | 4207.14 |
| CATBOXHBFX3000073 | VENTILADOR SERIE TRIFÁSICA BOX HBFX 100 T4 (A6:6) F300 IE3 9,2Kw | 4534.89 |
| CATBOXHBFX3000074 | VENTILADOR SERIE TRIFÁSICA BOX HBFX 100 T4 (A6:6) F300 IE3 15Kw | 5766.47 |
| CATBOXHBFX3000075 | VENTILADOR SERIE TRIFÁSICA BOX HBFX 100 T4 (A6:6) F300 IE3 18,5Kw | 6343.33 |
| CATBOXHBFX3000076 | VENTILADOR SERIE TRIFÁSICA BOX HBFX 100 T4 (A6:6) F300 IE3 22Kw | 6867.29 |
| CATBOXHBFX3000077 | VENTILADOR SERIE TRIFÁSICA BOX HBFX 100 T4 (A6:3) F300 IE3 5,5Kw | 3690.11 |
| CATBOXHBFX3000078 | VENTILADOR SERIE TRIFÁSICA BOX HBFX 100 T4 (A6:3) F300 IE3 7,5Kw | 3974.15 |
| CATBOXHBFX3000079 | VENTILADOR SERIE TRIFÁSICA BOX HBFX 100 T4 (A6:3) F300 IE3 9,2Kw | 4301.9 |
| CATBOXHBFX3000080 | VENTILADOR SERIE TRIFÁSICA BOX HBFX 100 T4 (A6:3) F300 IE3 15Kw | 5533.48 |
| CATBOXHBFX3000081 | VENTILADOR SERIE TRIFÁSICA BOX HBFX 100 T4 (A6:3) F300 IE3 18,5Kw | 6110.34 |
| CATBOXHBFX3000082 | VENTILADOR SERIE TRIFÁSICA BOX HBFX 100 T4 (A6:3) F300 IE3 22Kw | 6634.29 |
| CATBOXHBFX3000083 | VENTILADOR SERIE TRIFÁSICA BOX HBFX 112 T4 (A6:6) F300 IE3 5,5Kw | 4762.69 |
| CATBOXHBFX3000084 | VENTILADOR SERIE TRIFÁSICA BOX HBFX 112 T4 (A6:6) F300 IE3 7,5Kw | 5046.84 |
| CATBOXHBFX3000085 | VENTILADOR SERIE TRIFÁSICA BOX HBFX 112 T4 (A6:6) F300 IE3 9,2Kw | 5374.59 |
| CATBOXHBFX3000086 | VENTILADOR SERIE TRIFÁSICA BOX HBFX 112 T4 (A6:6) F300 IE3 15Kw | 6606.17 |
| CATBOXHBFX3000087 | VENTILADOR SERIE TRIFÁSICA BOX HBFX 112 T4 (A6:6) F300 IE3 18,5Kw | 7183.02 |
| CATBOXHBFX3000088 | VENTILADOR SERIE TRIFÁSICA BOX HBFX 112 T4 (A6:6) F300 IE3 22Kw | 7706.98 |
| CATBOXHBFX3000089 | VENTILADOR SERIE TRIFÁSICA BOX HBFX 112 T4 (A6:6) F300 IE3 30Kw | 9005.09 |
| CATBOXHBFX3000090 | VENTILADOR SERIE TRIFÁSICA BOX HBFX 112 T4 (A6:6) F300 IE3 37Kw | 9913.69 |
| CATBOXHBFX3000091 | VENTILADOR SERIE TRIFÁSICA BOX HBFX 112 T4 (A6:3) F300 IE3 5,5Kw | 4529.8 |
| CATBOXHBFX3000092 | VENTILADOR SERIE TRIFÁSICA BOX HBFX 112 T4 (A6:3) F300 IE3 7,5Kw | 4813.85 |
| CATBOXHBFX3000093 | VENTILADOR SERIE TRIFÁSICA BOX HBFX 112 T4 (A6:3) F300 IE3 9,2Kw | 5141.59 |
| CATBOXHBFX3000094 | VENTILADOR SERIE TRIFÁSICA BOX HBFX 112 T4 (A6:3) F300 IE3 15Kw | 6373.18 |
| CATBOXHBFX3000095 | VENTILADOR SERIE TRIFÁSICA BOX HBFX 112 T4 (A6:3) F300 IE3 18,5Kw | 6950.03 |
| CATBOXHBFX3000096 | VENTILADOR SERIE TRIFÁSICA BOX HBFX 112 T4 (A6:3) F300 IE3 22Kw | 7473.99 |
| CATBOXHBFX3000097 | VENTILADOR SERIE TRIFÁSICA BOX HBFX 112 T4 (A6:3) F300 IE3 30Kw | 8772.1 |
| CATBOXHBFX3000098 | VENTILADOR SERIE TRIFÁSICA BOX HBFX 112 T4 (A6:3) F300 IE3 37Kw | 9680.7 |
| CATBOXHBFX3000099 | VENTILADOR SERIE TRIFÁSICA BOX HBFX 125 T4 (A6:6) F300 IE3 7,5Kw | 5143.54 |
| CATBOXHBFX3000100 | VENTILADOR SERIE TRIFÁSICA BOX HBFX 125 T4 (A6:6) F300 IE3 9,2Kw | 5471.18 |
| CATBOXHBFX3000101 | VENTILADOR SERIE TRIFÁSICA BOX HBFX 125 T4 (A6:6) F300 IE3 15Kw | 6702.76 |
| CATBOXHBFX3000102 | VENTILADOR SERIE TRIFÁSICA BOX HBFX 125 T4 (A6:6) F300 IE3 18,5Kw | 7279.62 |
| CATBOXHBFX3000103 | VENTILADOR SERIE TRIFÁSICA BOX HBFX 125 T4 (A6:6) F300 IE3 22Kw | 7803.68 |
| CATBOXHBFX3000104 | VENTILADOR SERIE TRIFÁSICA BOX HBFX 125 T4 (A6:6) F300 IE3 30Kw | 9101.79 |
| CATBOXHBFX3000105 | VENTILADOR SERIE TRIFÁSICA BOX HBFX 125 T4 (A6:6) F300 IE3 37Kw | 10010.28 |
| CATBOXHBFX3000106 | VENTILADOR SERIE TRIFÁSICA BOX HBFX 125 T4 (A6:6) F300 IE3 45Kw | 11164.1 |
| CATBOXHBFX3000107 | VENTILADOR SERIE TRIFÁSICA BOX HBFX 125 T4 (A6:3) F300 IE3 7,5Kw | 4910.55 |
| CATBOXHBFX3000108 | VENTILADOR SERIE TRIFÁSICA BOX HBFX 125 T4 (A6:3) F300 IE3 9,2Kw | 5238.3 |
| CATBOXHBFX3000109 | VENTILADOR SERIE TRIFÁSICA BOX HBFX 125 T4 (A6:3) F300 IE3 15Kw | 6469.88 |
| CATBOXHBFX3000110 | VENTILADOR SERIE TRIFÁSICA BOX HBFX 125 T4 (A6:3) F300 IE3 18,5Kw | 7046.63 |
| CATBOXHBFX3000111 | VENTILADOR SERIE TRIFÁSICA BOX HBFX 125 T4 (A6:3) F300 IE3 22Kw | 7570.69 |
| CATBOXHBFX3000112 | VENTILADOR SERIE TRIFÁSICA BOX HBFX 125 T4 (A6:3) F300 IE3 30Kw | 8868.8 |
| CATBOXHBFX3000113 | VENTILADOR SERIE TRIFÁSICA BOX HBFX 125 T4 (A6:3) F300 IE3 37Kw | 9777.29 |
| CATBOXHBFX3000114 | VENTILADOR SERIE TRIFÁSICA BOX HBFX 125 T4 (A6:3) F300 IE3 45Kw | 10931.11 |
| CATBOXHBFX3000115 | VENTILADOR SERIE TRIFÁSICA BOX HBFX 45 T4 (A2:9) F300 IE2 0,55Kw | 1231.26 |
| CATBOXHBFX3000116 | VENTILADOR SERIE TRIFÁSICA BOX HBFX 45 T4 (A2:9) F300 IE2 0,75Kw | 1239.37 |
| CATBOXHBFX3000117 | VENTILADOR SERIE TRIFÁSICA BOX HBFX 45 T4 (A2:6) F300 IE2 0,55Kw | 1161.06 |
| CATBOXHBFX3000118 | VENTILADOR SERIE TRIFÁSICA BOX HBFX 45 T4 (A2:6) F300 IE2 0,75Kw | 1169.17 |
| CATBOXHBFX3000119 | VENTILADOR SERIE TRIFÁSICA BOX HBFX 50 T4 (A2:9) F300 IE2 0,55Kw | 1269.88 |
| CATBOXHBFX3000120 | VENTILADOR SERIE TRIFÁSICA BOX HBFX 50 T4 (A2:9) F300 IE2 0,75Kw | 1277.99 |
| CATBOXHBFX3000121 | VENTILADOR SERIE TRIFÁSICA BOX HBFX 50 T4 (A2:9) F300 IE2 1,1Kw | 1309.79 |
| CATBOXHBFX3000122 | VENTILADOR SERIE TRIFÁSICA BOX HBFX 50 T4 (A2:6) F300 IE2 0,55Kw | 1199.68 |
| CATBOXHBFX3000123 | VENTILADOR SERIE TRIFÁSICA BOX HBFX 50 T4 (A2:6) F300 IE2 0,75Kw | 1207.79 |
| CATBOXHBFX3000124 | VENTILADOR SERIE TRIFÁSICA BOX HBFX 50 T4 (A2:6) F300 IE2 1,1Kw | 1239.48 |
| CATBOXHBFX3000125 | VENTILADOR SERIE TRIFÁSICA BOX HBFX 56 T4 (A2:9) F300 IE2 0,55Kw | 1426.61 |
| CATBOXHBFX3000126 | VENTILADOR SERIE TRIFÁSICA BOX HBFX 56 T4 (A2:9) F300 IE2 0,75Kw | 1434.72 |
| CATBOXHBFX3000127 | VENTILADOR SERIE TRIFÁSICA BOX HBFX 56 T4 (A2:9) F300 IE2 1,1Kw | 1466.42 |
| CATBOXHBFX3000128 | VENTILADOR SERIE TRIFÁSICA BOX HBFX 56 T4 (A2:9) F300 IE2 1,5Kw | 1496.92 |
| CATBOXHBFX3000129 | VENTILADOR SERIE TRIFÁSICA BOX HBFX 56 T4 (A2:9) F300 IE2 2,2Kw | 1727.53 |
| CATBOXHBFX3000130 | VENTILADOR SERIE TRIFÁSICA BOX HBFX 56 T4 (A2:6) F300 IE2 0,55Kw | 1356.3 |
| CATBOXHBFX3000131 | VENTILADOR SERIE TRIFÁSICA BOX HBFX 56 T4 (A2:6) F300 IE2 0,75Kw | 1364.52 |
| CATBOXHBFX3000132 | VENTILADOR SERIE TRIFÁSICA BOX HBFX 56 T4 (A2:6) F300 IE2 1,1Kw | 1396.22 |
| CATBOXHBFX3000133 | VENTILADOR SERIE TRIFÁSICA BOX HBFX 56 T4 (A2:6) F300 IE2 1,5Kw | 1426.61 |
| CATBOXHBFX3000134 | VENTILADOR SERIE TRIFÁSICA BOX HBFX 56 T4 (A2:6) F300 IE2 2,2Kw | 1657.33 |
| CATBOXHBFX3000135 | VENTILADOR SERIE TRIFÁSICA BOX HBFX 63 T4 (A2:9) F300 IE2 0,55Kw | 1462.09 |
| CATBOXHBFX3000136 | VENTILADOR SERIE TRIFÁSICA BOX HBFX 63 T4 (A2:9) F300 IE2 0,75Kw | 1470.2 |
| CATBOXHBFX3000137 | VENTILADOR SERIE TRIFÁSICA BOX HBFX 63 T4 (A2:9) F300 IE2 1,1Kw | 1501.89 |
| CATBOXHBFX3000138 | VENTILADOR SERIE TRIFÁSICA BOX HBFX 63 T4 (A2:9) F300 IE2 1,5Kw | 1532.29 |
| CATBOXHBFX3000139 | VENTILADOR SERIE TRIFÁSICA BOX HBFX 63 T4 (A2:9) F300 IE2 2,2Kw | 1763.01 |
| CATBOXHBFX3000140 | VENTILADOR SERIE TRIFÁSICA BOX HBFX 63 T4 (A2:9) F300 IE2 3Kw | 1889.78 |
| CATBOXHBFX3000141 | VENTILADOR SERIE TRIFÁSICA BOX HBFX 63 T4 (A2:6) F300 IE2 0,55Kw | 1391.78 |
| CATBOXHBFX3000142 | VENTILADOR SERIE TRIFÁSICA BOX HBFX 63 T4 (A2:6) F300 IE2 0,75Kw | 1399.89 |
| CATBOXHBFX3000143 | VENTILADOR SERIE TRIFÁSICA BOX HBFX 63 T4 (A2:6) F300 IE2 1,1Kw | 1431.69 |
| CATBOXHBFX3000144 | VENTILADOR SERIE TRIFÁSICA BOX HBFX 63 T4 (A2:6) F300 IE2 1,5Kw | 1462.09 |
| CATBOXHBFX3000145 | VENTILADOR SERIE TRIFÁSICA BOX HBFX 63 T4 (A2:6) F300 IE2 2,2Kw | 1692.7 |
| CATBOXHBFX3000146 | VENTILADOR SERIE TRIFÁSICA BOX HBFX 63 T4 (A2:6) F300 IE2 3Kw | 1819.47 |
| CATBOXHBFX3000147 | VENTILADOR SERIE TRIFÁSICA BOX HBFX 71 T4 (A2:9) F300 IE2 0,75Kw | 1685.89 |
| CATBOXHBFX3000148 | VENTILADOR SERIE TRIFÁSICA BOX HBFX 71 T4 (A2:9) F300 IE2 1,1Kw | 1717.58 |
| CATBOXHBFX3000149 | VENTILADOR SERIE TRIFÁSICA BOX HBFX 71 T4 (A2:9) F300 IE2 1,5Kw | 1748.08 |
| CATBOXHBFX3000150 | VENTILADOR SERIE TRIFÁSICA BOX HBFX 71 T4 (A2:9) F300 IE2 2,2Kw | 1978.69 |
| CATBOXHBFX3000151 | VENTILADOR SERIE TRIFÁSICA BOX HBFX 71 T4 (A2:9) F300 IE2 3Kw | 2105.46 |
| CATBOXHBFX3000152 | VENTILADOR SERIE TRIFÁSICA BOX HBFX 71 T4 (A2:9) F300 IE2 4Kw | 2299.41 |
| CATBOXHBFX3000153 | VENTILADOR SERIE TRIFÁSICA BOX HBFX 71 T4 (A2:6) F300 IE2 0,75Kw | 1615.58 |
| CATBOXHBFX3000154 | VENTILADOR SERIE TRIFÁSICA BOX HBFX 71 T4 (A2:6) F300 IE2 1,1Kw | 1647.38 |
| CATBOXHBFX3000155 | VENTILADOR SERIE TRIFÁSICA BOX HBFX 71 T4 (A2:6) F300 IE2 1,5Kw | 1677.77 |
| CATBOXHBFX3000156 | VENTILADOR SERIE TRIFÁSICA BOX HBFX 71 T4 (A2:6) F300 IE2 2,2Kw | 1908.49 |
| CATBOXHBFX3000157 | VENTILADOR SERIE TRIFÁSICA BOX HBFX 71 T4 (A2:6) F300 IE2 3Kw | 2035.16 |
| CATBOXHBFX3000158 | VENTILADOR SERIE TRIFÁSICA BOX HBFX 71 T4 (A2:6) F300 IE2 4Kw | 2229.1 |
| CATBOXHBFX3000159 | VENTILADOR SERIE TRIFÁSICA BOX HBFX 80 T4 (A2:9) F300 IE2 1,1Kw | 1767.23 |
| CATBOXHBFX3000160 | VENTILADOR SERIE TRIFÁSICA BOX HBFX 80 T4 (A2:9) F300 IE2 1,5Kw | 1797.62 |
| CATBOXHBFX3000161 | VENTILADOR SERIE TRIFÁSICA BOX HBFX 80 T4 (A2:9) F300 IE2 2,2Kw | 2028.23 |
| CATBOXHBFX3000162 | VENTILADOR SERIE TRIFÁSICA BOX HBFX 80 T4 (A2:9) F300 IE2 3Kw | 2155 |
| CATBOXHBFX3000163 | VENTILADOR SERIE TRIFÁSICA BOX HBFX 80 T4 (A2:9) F300 IE2 4Kw | 2348.95 |
| CATBOXHBFX3000164 | VENTILADOR SERIE TRIFÁSICA BOX HBFX 80 T4 (A2:9) F300 IE2 5,5Kw | 2570.26 |
| CATBOXHBFX3000165 | VENTILADOR SERIE TRIFÁSICA BOX HBFX 80 T4 (A2:9) F300 IE2 7,5Kw | 2889.24 |
| CATBOXHBFX3000166 | VENTILADOR SERIE TRIFÁSICA BOX HBFX 80 T4 (A2:6) F300 IE2 1,1Kw | 1696.92 |
| CATBOXHBFX3000167 | VENTILADOR SERIE TRIFÁSICA BOX HBFX 80 T4 (A2:6) F300 IE2 1,5Kw | 1727.31 |
| CATBOXHBFX3000168 | VENTILADOR SERIE TRIFÁSICA BOX HBFX 80 T4 (A2:6) F300 IE2 2,2Kw | 1958.03 |
| CATBOXHBFX3000169 | VENTILADOR SERIE TRIFÁSICA BOX HBFX 80 T4 (A2:6) F300 IE2 3Kw | 2084.8 |
| CATBOXHBFX3000170 | VENTILADOR SERIE TRIFÁSICA BOX HBFX 80 T4 (A2:6) F300 IE2 4Kw | 2278.64 |
| CATBOXHBFX3000171 | VENTILADOR SERIE TRIFÁSICA BOX HBFX 80 T4 (A2:6) F300 IE2 5,5Kw | 2499.95 |
| CATBOXHBFX3000172 | VENTILADOR SERIE TRIFÁSICA BOX HBFX 80 T4 (A2:6) F300 IE2 7,5Kw | 2818.93 |
| CATBOXHBFX3000173 | VENTILADOR SERIE TRIFÁSICA BOX HBFX 90 T4 (A6:6) F300 IE2 3Kw | 3256.47 |
| CATBOXHBFX3000174 | VENTILADOR SERIE TRIFÁSICA BOX HBFX 90 T4 (A6:6) F300 IE2 4Kw | 3450.41 |
| CATBOXHBFX3000175 | VENTILADOR SERIE TRIFÁSICA BOX HBFX 90 T4 (A6:6) F300 IE2 5,5Kw | 3671.72 |
| CATBOXHBFX3000176 | VENTILADOR SERIE TRIFÁSICA BOX HBFX 90 T4 (A6:6) F300 IE2 7,5Kw | 3990.7 |
| CATBOXHBFX3000177 | VENTILADOR SERIE TRIFÁSICA BOX HBFX 90 T4 (A6:6) F300 IE2 9,2Kw | 4231.05 |
| CATBOXHBFX3000178 | VENTILADOR SERIE TRIFÁSICA BOX HBFX 90 T4 (A6:6) F300 IE2 15Kw | 5352.95 |
| CATBOXHBFX3000179 | VENTILADOR SERIE TRIFÁSICA BOX HBFX 90 T4 (A6:3) F300 IE2 3Kw | 3023.47 |
| CATBOXHBFX3000180 | VENTILADOR SERIE TRIFÁSICA BOX HBFX 90 T4 (A6:3) F300 IE2 4Kw | 3217.42 |
| CATBOXHBFX3000181 | VENTILADOR SERIE TRIFÁSICA BOX HBFX 90 T4 (A6:3) F300 IE2 5,5Kw | 3438.73 |
| CATBOXHBFX3000182 | VENTILADOR SERIE TRIFÁSICA BOX HBFX 90 T4 (A6:3) F300 IE2 7,5Kw | 3757.71 |
| CATBOXHBFX3000183 | VENTILADOR SERIE TRIFÁSICA BOX HBFX 90 T4 (A6:3) F300 IE2 9,2Kw | 3998.06 |
| CATBOXHBFX3000184 | VENTILADOR SERIE TRIFÁSICA BOX HBFX 90 T4 (A6:3) F300 IE2 15Kw | 5119.96 |
| CATBOXHBFX3000185 | VENTILADOR SERIE TRIFÁSICA BOX HBFX 100 T4 (A6:6) F300 IE2 5,5Kw | 3791.89 |
| CATBOXHBFX3000186 | VENTILADOR SERIE TRIFÁSICA BOX HBFX 100 T4 (A6:6) F300 IE2 7,5Kw | 4110.87 |
| CATBOXHBFX3000187 | VENTILADOR SERIE TRIFÁSICA BOX HBFX 100 T4 (A6:6) F300 IE2 9,2Kw | 4351.33 |
| CATBOXHBFX3000188 | VENTILADOR SERIE TRIFÁSICA BOX HBFX 100 T4 (A6:6) F300 IE2 15Kw | 5473.23 |
| CATBOXHBFX3000189 | VENTILADOR SERIE TRIFÁSICA BOX HBFX 100 T4 (A6:6) F300 IE2 18,5Kw | 5997.19 |
| CATBOXHBFX3000190 | VENTILADOR SERIE TRIFÁSICA BOX HBFX 100 T4 (A6:6) F300 IE2 22Kw | 6468.37 |
| CATBOXHBFX3000191 | VENTILADOR SERIE TRIFÁSICA BOX HBFX 100 T4 (A6:3) F300 IE2 5,5Kw | 3559.01 |
| CATBOXHBFX3000192 | VENTILADOR SERIE TRIFÁSICA BOX HBFX 100 T4 (A6:3) F300 IE2 7,5Kw | 3877.99 |
| CATBOXHBFX3000193 | VENTILADOR SERIE TRIFÁSICA BOX HBFX 100 T4 (A6:3) F300 IE2 9,2Kw | 4118.34 |
| CATBOXHBFX3000194 | VENTILADOR SERIE TRIFÁSICA BOX HBFX 100 T4 (A6:3) F300 IE2 15Kw | 5240.24 |
| CATBOXHBFX3000195 | VENTILADOR SERIE TRIFÁSICA BOX HBFX 100 T4 (A6:3) F300 IE2 18,5Kw | 5764.2 |
| CATBOXHBFX3000196 | VENTILADOR SERIE TRIFÁSICA BOX HBFX 100 T4 (A6:3) F300 IE2 22Kw | 6235.38 |
| CATBOXHBFX3000197 | VENTILADOR SERIE TRIFÁSICA BOX HBFX 112 T4 (A6:6) F300 IE2 5,5Kw | 4631.59 |
| CATBOXHBFX3000198 | VENTILADOR SERIE TRIFÁSICA BOX HBFX 112 T4 (A6:6) F300 IE2 7,5Kw | 4950.57 |
| CATBOXHBFX3000199 | VENTILADOR SERIE TRIFÁSICA BOX HBFX 112 T4 (A6:6) F300 IE2 9,2Kw | 5191.03 |
| CATBOXHBFX3000200 | VENTILADOR SERIE TRIFÁSICA BOX HBFX 112 T4 (A6:6) F300 IE2 15Kw | 6312.93 |
| CATBOXHBFX3000201 | VENTILADOR SERIE TRIFÁSICA BOX HBFX 112 T4 (A6:6) F300 IE2 18,5Kw | 6836.89 |
| CATBOXHBFX3000202 | VENTILADOR SERIE TRIFÁSICA BOX HBFX 112 T4 (A6:6) F300 IE2 22Kw | 7308.06 |
| CATBOXHBFX3000203 | VENTILADOR SERIE TRIFÁSICA BOX HBFX 112 T4 (A6:6) F300 IE2 30Kw | 8490.65 |
| CATBOXHBFX3000204 | VENTILADOR SERIE TRIFÁSICA BOX HBFX 112 T4 (A6:6) F300 IE2 37Kw | 9317.58 |
| CATBOXHBFX3000205 | VENTILADOR SERIE TRIFÁSICA BOX HBFX 112 T4 (A6:3) F300 IE2 5,5Kw | 4398.6 |
| CATBOXHBFX3000206 | VENTILADOR SERIE TRIFÁSICA BOX HBFX 112 T4 (A6:3) F300 IE2 7,5Kw | 4717.69 |
| CATBOXHBFX3000207 | VENTILADOR SERIE TRIFÁSICA BOX HBFX 112 T4 (A6:3) F300 IE2 9,2Kw | 4958.04 |
| CATBOXHBFX3000208 | VENTILADOR SERIE TRIFÁSICA BOX HBFX 112 T4 (A6:3) F300 IE2 15Kw | 6079.94 |
| CATBOXHBFX3000209 | VENTILADOR SERIE TRIFÁSICA BOX HBFX 112 T4 (A6:3) F300 IE2 18,5Kw | 6603.9 |
| CATBOXHBFX3000210 | VENTILADOR SERIE TRIFÁSICA BOX HBFX 112 T4 (A6:3) F300 IE2 22Kw | 7075.07 |
| CATBOXHBFX3000211 | VENTILADOR SERIE TRIFÁSICA BOX HBFX 112 T4 (A6:3) F300 IE2 30Kw | 8257.66 |
| CATBOXHBFX3000212 | VENTILADOR SERIE TRIFÁSICA BOX HBFX 112 T4 (A6:3) F300 IE2 37Kw | 9084.59 |
| CATBOXHBFX3000213 | VENTILADOR SERIE TRIFÁSICA BOX HBFX 125 T4 (A6:6) F300 IE2 7,5Kw | 5047.27 |
| CATBOXHBFX3000214 | VENTILADOR SERIE TRIFÁSICA BOX HBFX 125 T4 (A6:6) F300 IE2 9,2Kw | 5287.62 |
| CATBOXHBFX3000215 | VENTILADOR SERIE TRIFÁSICA BOX HBFX 125 T4 (A6:6) F300 IE2 15Kw | 6409.52 |
| CATBOXHBFX3000216 | VENTILADOR SERIE TRIFÁSICA BOX HBFX 125 T4 (A6:6) F300 IE2 18,5Kw | 6933.59 |
| CATBOXHBFX3000217 | VENTILADOR SERIE TRIFÁSICA BOX HBFX 125 T4 (A6:6) F300 IE2 22Kw | 7404.66 |
| CATBOXHBFX3000218 | VENTILADOR SERIE TRIFÁSICA BOX HBFX 125 T4 (A6:6) F300 IE2 30Kw | 8587.35 |
| CATBOXHBFX3000219 | VENTILADOR SERIE TRIFÁSICA BOX HBFX 125 T4 (A6:6) F300 IE2 37Kw | 9414.18 |
| CATBOXHBFX3000220 | VENTILADOR SERIE TRIFÁSICA BOX HBFX 125 T4 (A6:6) F300 IE2 45Kw | 10462.2 |
| CATBOXHBFX3000221 | VENTILADOR SERIE TRIFÁSICA BOX HBFX 125 T4 (A6:3) F300 IE2 7,5Kw | 4814.28 |
| CATBOXHBFX3000222 | VENTILADOR SERIE TRIFÁSICA BOX HBFX 125 T4 (A6:3) F300 IE2 9,2Kw | 5054.74 |
| CATBOXHBFX3000223 | VENTILADOR SERIE TRIFÁSICA BOX HBFX 125 T4 (A6:3) F300 IE2 15Kw | 6176.53 |
| CATBOXHBFX3000224 | VENTILADOR SERIE TRIFÁSICA BOX HBFX 125 T4 (A6:3) F300 IE2 18,5Kw | 6700.6 |
| CATBOXHBFX3000225 | VENTILADOR SERIE TRIFÁSICA BOX HBFX 125 T4 (A6:3) F300 IE2 22Kw | 7171.67 |
| CATBOXHBFX3000226 | VENTILADOR SERIE TRIFÁSICA BOX HBFX 125 T4 (A6:3) F300 IE2 30Kw | 8354.36 |
| CATBOXHBFX3000227 | VENTILADOR SERIE TRIFÁSICA BOX HBFX 125 T4 (A6:3) F300 IE2 37Kw | 9181.19 |
| CATBOXHBFX3000228 | VENTILADOR SERIE TRIFÁSICA BOX HBFX 125 T4 (A6:3) F300 IE2 45Kw | 10229.21 |
| CATBOXHBFX3000229 | VENTILADOR SERIE TRIFÁSICA BOX HBFX 45 T6 (A2:9) F300 IE3 0,55Kw | 1343.65 |
| CATBOXHBFX3000230 | VENTILADOR SERIE TRIFÁSICA BOX HBFX 45 T6 (A2:6) F300 IE3 0,55Kw | 1273.45 |
| CATBOXHBFX3000231 | VENTILADOR SERIE TRIFÁSICA BOX HBFX 50 T6 (A2:9) F300 IE3 0,55Kw | 1382.37 |
| CATBOXHBFX3000232 | VENTILADOR SERIE TRIFÁSICA BOX HBFX 50 T6 (A2:6) F300 IE3 0,55Kw | 1312.06 |
| CATBOXHBFX3000233 | VENTILADOR SERIE TRIFÁSICA BOX HBFX 56 T6 (A2:9) F300 IE3 0,55Kw | 1539 |
| CATBOXHBFX3000234 | VENTILADOR SERIE TRIFÁSICA BOX HBFX 56 T6 (A2:6) F300 IE3 0,55Kw | 1468.8 |
| CATBOXHBFX3000235 | VENTILADOR SERIE TRIFÁSICA BOX HBFX 63 T6 (A2:9) F300 IE3 0,55Kw | 1574.47 |
| CATBOXHBFX3000236 | VENTILADOR SERIE TRIFÁSICA BOX HBFX 63 T6 (A2:9) F300 IE3 0,75Kw | 1705.68 |
| CATBOXHBFX3000237 | VENTILADOR SERIE TRIFÁSICA BOX HBFX 63 T6 (A2:6) F300 IE3 0,55Kw | 1504.17 |
| CATBOXHBFX3000238 | VENTILADOR SERIE TRIFÁSICA BOX HBFX 63 T6 (A2:6) F300 IE3 0,75Kw | 1635.37 |
| CATBOXHBFX3000239 | VENTILADOR SERIE TRIFÁSICA BOX HBFX 71 T6 (A2:9) F300 IE3 0,55Kw | 1790.16 |
| CATBOXHBFX3000240 | VENTILADOR SERIE TRIFÁSICA BOX HBFX 71 T6 (A2:9) F300 IE3 0,75Kw | 1921.36 |
| CATBOXHBFX3000241 | VENTILADOR SERIE TRIFÁSICA BOX HBFX 71 T6 (A2:9) F300 IE3 1,1Kw | 1961.71 |
| CATBOXHBFX3000242 | VENTILADOR SERIE TRIFÁSICA BOX HBFX 71 T6 (A2:6) F300 IE3 0,55Kw | 1719.85 |
| CATBOXHBFX3000243 | VENTILADOR SERIE TRIFÁSICA BOX HBFX 71 T6 (A2:6) F300 IE3 0,75Kw | 1851.06 |
| CATBOXHBFX3000244 | VENTILADOR SERIE TRIFÁSICA BOX HBFX 71 T6 (A2:6) F300 IE3 1,1Kw | 1891.4 |
| CATBOXHBFX3000245 | VENTILADOR SERIE TRIFÁSICA BOX HBFX 80 T6 (A2:9) F300 IE3 0,55Kw | 1839.7 |
| CATBOXHBFX3000246 | VENTILADOR SERIE TRIFÁSICA BOX HBFX 80 T6 (A2:9) F300 IE3 0,75Kw | 1970.9 |
| CATBOXHBFX3000247 | VENTILADOR SERIE TRIFÁSICA BOX HBFX 80 T6 (A2:9) F300 IE3 1,1Kw | 2011.25 |
| CATBOXHBFX3000248 | VENTILADOR SERIE TRIFÁSICA BOX HBFX 80 T6 (A2:9) F300 IE3 1,5Kw | 2128.83 |
| CATBOXHBFX3000249 | VENTILADOR SERIE TRIFÁSICA BOX HBFX 80 T6 (A2:9) F300 IE3 2,2Kw | 2338.56 |
| CATBOXHBFX3000250 | VENTILADOR SERIE TRIFÁSICA BOX HBFX 80 T6 (A2:6) F300 IE3 0,55Kw | 1769.5 |
| CATBOXHBFX3000251 | VENTILADOR SERIE TRIFÁSICA BOX HBFX 80 T6 (A2:6) F300 IE3 0,75Kw | 1900.7 |
| CATBOXHBFX3000252 | VENTILADOR SERIE TRIFÁSICA BOX HBFX 80 T6 (A2:6) F300 IE3 1,1Kw | 1940.94 |
| CATBOXHBFX3000253 | VENTILADOR SERIE TRIFÁSICA BOX HBFX 80 T6 (A2:6) F300 IE3 1,5Kw | 2058.52 |
| CATBOXHBFX3000254 | VENTILADOR SERIE TRIFÁSICA BOX HBFX 80 T6 (A2:6) F300 IE3 2,2Kw | 2268.36 |
| CATBOXHBFX3000255 | VENTILADOR SERIE TRIFÁSICA BOX HBFX 90 T6 (A6:6) F300 IE3 0,75Kw | 3072.37 |
| CATBOXHBFX3000256 | VENTILADOR SERIE TRIFÁSICA BOX HBFX 90 T6 (A6:6) F300 IE3 1,1Kw | 3112.71 |
| CATBOXHBFX3000257 | VENTILADOR SERIE TRIFÁSICA BOX HBFX 90 T6 (A6:6) F300 IE3 1,5Kw | 3230.29 |
| CATBOXHBFX3000258 | VENTILADOR SERIE TRIFÁSICA BOX HBFX 90 T6 (A6:6) F300 IE3 2,2Kw | 3440.02 |
| CATBOXHBFX3000259 | VENTILADOR SERIE TRIFÁSICA BOX HBFX 90 T6 (A6:6) F300 IE3 3Kw | 3654.19 |
| CATBOXHBFX3000260 | VENTILADOR SERIE TRIFÁSICA BOX HBFX 90 T6 (A6:6) F300 IE3 4Kw | 3933.91 |
| CATBOXHBFX3000261 | VENTILADOR SERIE TRIFÁSICA BOX HBFX 90 T6 (A6:3) F300 IE3 0,75Kw | 2839.48 |
| CATBOXHBFX3000262 | VENTILADOR SERIE TRIFÁSICA BOX HBFX 90 T6 (A6:3) F300 IE3 1,1Kw | 2879.72 |
| CATBOXHBFX3000263 | VENTILADOR SERIE TRIFÁSICA BOX HBFX 90 T6 (A6:3) F300 IE3 1,5Kw | 2997.3 |
| CATBOXHBFX3000264 | VENTILADOR SERIE TRIFÁSICA BOX HBFX 90 T6 (A6:3) F300 IE3 2,2Kw | 3207.03 |
| CATBOXHBFX3000265 | VENTILADOR SERIE TRIFÁSICA BOX HBFX 90 T6 (A6:3) F300 IE3 3Kw | 3421.2 |
| CATBOXHBFX3000266 | VENTILADOR SERIE TRIFÁSICA BOX HBFX 90 T6 (A6:3) F300 IE3 4Kw | 3700.92 |
| CATBOXHBFX3000267 | VENTILADOR SERIE TRIFÁSICA BOX HBFX 100 T6 (A6:6) F300 IE3 1,1Kw | 3232.99 |
| CATBOXHBFX3000268 | VENTILADOR SERIE TRIFÁSICA BOX HBFX 100 T6 (A6:6) F300 IE3 1,5Kw | 3350.57 |
| CATBOXHBFX3000269 | VENTILADOR SERIE TRIFÁSICA BOX HBFX 100 T6 (A6:6) F300 IE3 2,2Kw | 3560.31 |
| CATBOXHBFX3000270 | VENTILADOR SERIE TRIFÁSICA BOX HBFX 100 T6 (A6:6) F300 IE3 3Kw | 3774.48 |
| CATBOXHBFX3000271 | VENTILADOR SERIE TRIFÁSICA BOX HBFX 100 T6 (A6:6) F300 IE3 4Kw | 4054.19 |
| CATBOXHBFX3000272 | VENTILADOR SERIE TRIFÁSICA BOX HBFX 100 T6 (A6:6) F300 IE3 5,5Kw | 4434.4 |
| CATBOXHBFX3000273 | VENTILADOR SERIE TRIFÁSICA BOX HBFX 100 T6 (A6:6) F300 IE3 7,5Kw | 5024.34 |
| CATBOXHBFX3000274 | VENTILADOR SERIE TRIFÁSICA BOX HBFX 100 T6 (A6:3) F300 IE3 1,1Kw | 3000 |
| CATBOXHBFX3000275 | VENTILADOR SERIE TRIFÁSICA BOX HBFX 100 T6 (A6:3) F300 IE3 1,5Kw | 3117.58 |
| CATBOXHBFX3000276 | VENTILADOR SERIE TRIFÁSICA BOX HBFX 100 T6 (A6:3) F300 IE3 2,2Kw | 3327.31 |
| CATBOXHBFX3000277 | VENTILADOR SERIE TRIFÁSICA BOX HBFX 100 T6 (A6:3) F300 IE3 3Kw | 3541.48 |
| CATBOXHBFX3000278 | VENTILADOR SERIE TRIFÁSICA BOX HBFX 100 T6 (A6:3) F300 IE3 4Kw | 3821.2 |
| CATBOXHBFX3000279 | VENTILADOR SERIE TRIFÁSICA BOX HBFX 100 T6 (A6:3) F300 IE3 5,5Kw | 4201.41 |
| CATBOXHBFX3000280 | VENTILADOR SERIE TRIFÁSICA BOX HBFX 100 T6 (A6:3) F300 IE3 7,5Kw | 4791.35 |
| CATBOXHBFX3000281 | VENTILADOR SERIE TRIFÁSICA BOX HBFX 112 T6 (A6:6) F300 IE3 1,5Kw | 4190.27 |
| CATBOXHBFX3000282 | VENTILADOR SERIE TRIFÁSICA BOX HBFX 112 T6 (A6:6) F300 IE3 2,2Kw | 4400 |
| CATBOXHBFX3000283 | VENTILADOR SERIE TRIFÁSICA BOX HBFX 112 T6 (A6:6) F300 IE3 3Kw | 4614.17 |
| CATBOXHBFX3000284 | VENTILADOR SERIE TRIFÁSICA BOX HBFX 112 T6 (A6:6) F300 IE3 4Kw | 4893.89 |
| CATBOXHBFX3000285 | VENTILADOR SERIE TRIFÁSICA BOX HBFX 112 T6 (A6:6) F300 IE3 5,5Kw | 5274.1 |
| CATBOXHBFX3000286 | VENTILADOR SERIE TRIFÁSICA BOX HBFX 112 T6 (A6:6) F300 IE3 7,5Kw | 5864.04 |
| CATBOXHBFX3000287 | VENTILADOR SERIE TRIFÁSICA BOX HBFX 112 T6 (A6:6) F300 IE3 11Kw | 6786.27 |
| CATBOXHBFX3000288 | VENTILADOR SERIE TRIFÁSICA BOX HBFX 112 T6 (A6:3) F300 IE3 1,5Kw | 3957.28 |
| CATBOXHBFX3000289 | VENTILADOR SERIE TRIFÁSICA BOX HBFX 112 T6 (A6:3) F300 IE3 2,2Kw | 4167.01 |
| CATBOXHBFX3000290 | VENTILADOR SERIE TRIFÁSICA BOX HBFX 112 T6 (A6:3) F300 IE3 3Kw | 4381.18 |
| CATBOXHBFX3000291 | VENTILADOR SERIE TRIFÁSICA BOX HBFX 112 T6 (A6:3) F300 IE3 4Kw | 4660.9 |
| CATBOXHBFX3000292 | VENTILADOR SERIE TRIFÁSICA BOX HBFX 112 T6 (A6:3) F300 IE3 5,5Kw | 5041.11 |
| CATBOXHBFX3000293 | VENTILADOR SERIE TRIFÁSICA BOX HBFX 112 T6 (A6:3) F300 IE3 7,5Kw | 5631.05 |
| CATBOXHBFX3000294 | VENTILADOR SERIE TRIFÁSICA BOX HBFX 112 T6 (A6:3) F300 IE3 11Kw | 6553.28 |
| CATBOXHBFX3000295 | VENTILADOR SERIE TRIFÁSICA BOX HBFX 125 T6 (A6:6) F300 IE3 2,2Kw | 4496.6 |
| CATBOXHBFX3000296 | VENTILADOR SERIE TRIFÁSICA BOX HBFX 125 T6 (A6:6) F300 IE3 3Kw | 4710.77 |
| CATBOXHBFX3000297 | VENTILADOR SERIE TRIFÁSICA BOX HBFX 125 T6 (A6:6) F300 IE3 4Kw | 4990.49 |
| CATBOXHBFX3000298 | VENTILADOR SERIE TRIFÁSICA BOX HBFX 125 T6 (A6:6) F300 IE3 5,5Kw | 5370.69 |
| CATBOXHBFX3000299 | VENTILADOR SERIE TRIFÁSICA BOX HBFX 125 T6 (A6:6) F300 IE3 7,5Kw | 5960.74 |
| CATBOXHBFX3000300 | VENTILADOR SERIE TRIFÁSICA BOX HBFX 125 T6 (A6:6) F300 IE3 11Kw | 6882.86 |
| CATBOXHBFX3000301 | VENTILADOR SERIE TRIFÁSICA BOX HBFX 125 T6 (A6:3) F300 IE3 2,2Kw | 4263.71 |
| CATBOXHBFX3000302 | VENTILADOR SERIE TRIFÁSICA BOX HBFX 125 T6 (A6:3) F300 IE3 3Kw | 4477.78 |
| CATBOXHBFX3000303 | VENTILADOR SERIE TRIFÁSICA BOX HBFX 125 T6 (A6:3) F300 IE3 4Kw | 4757.49 |
| CATBOXHBFX3000304 | VENTILADOR SERIE TRIFÁSICA BOX HBFX 125 T6 (A6:3) F300 IE3 5,5Kw | 5137.7 |
| CATBOXHBFX3000305 | VENTILADOR SERIE TRIFÁSICA BOX HBFX 125 T6 (A6:3) F300 IE3 7,5Kw | 5727.75 |
| CATBOXHBFX3000306 | VENTILADOR SERIE TRIFÁSICA BOX HBFX 125 T6 (A6:3) F300 IE3 11Kw | 6649.87 |
| CATBOXHBFX3000307 | VENTILADOR SERIE TRIFÁSICA BOX HBFX 45 T6 (A2:9) F300 IE2 0,55Kw | 1290.54 |
| CATBOXHBFX3000308 | VENTILADOR SERIE TRIFÁSICA BOX HBFX 45 T6 (A2:6) F300 IE2 0,55Kw | 1220.23 |
| CATBOXHBFX3000309 | VENTILADOR SERIE TRIFÁSICA BOX HBFX 50 T6 (A2:9) F300 IE2 0,55Kw | 1329.15 |
| CATBOXHBFX3000310 | VENTILADOR SERIE TRIFÁSICA BOX HBFX 50 T6 (A2:6) F300 IE2 0,55Kw | 1258.95 |
| CATBOXHBFX3000311 | VENTILADOR SERIE TRIFÁSICA BOX HBFX 56 T6 (A2:9) F300 IE2 0,55Kw | 1485.89 |
| CATBOXHBFX3000312 | VENTILADOR SERIE TRIFÁSICA BOX HBFX 56 T6 (A2:6) F300 IE2 0,55Kw | 1415.58 |
| CATBOXHBFX3000313 | VENTILADOR SERIE TRIFÁSICA BOX HBFX 63 T6 (A2:9) F300 IE2 0,55Kw | 1521.26 |
| CATBOXHBFX3000314 | VENTILADOR SERIE TRIFÁSICA BOX HBFX 63 T6 (A2:9) F300 IE2 0,75Kw | 1639.91 |
| CATBOXHBFX3000315 | VENTILADOR SERIE TRIFÁSICA BOX HBFX 63 T6 (A2:6) F300 IE2 0,55Kw | 1451.06 |
| CATBOXHBFX3000316 | VENTILADOR SERIE TRIFÁSICA BOX HBFX 63 T6 (A2:6) F300 IE2 0,75Kw | 1569.71 |
| CATBOXHBFX3000317 | VENTILADOR SERIE TRIFÁSICA BOX HBFX 71 T6 (A2:9) F300 IE2 0,55Kw | 1737.05 |
| CATBOXHBFX3000318 | VENTILADOR SERIE TRIFÁSICA BOX HBFX 71 T6 (A2:9) F300 IE2 0,75Kw | 1855.6 |
| CATBOXHBFX3000319 | VENTILADOR SERIE TRIFÁSICA BOX HBFX 71 T6 (A2:9) F300 IE2 1,1Kw | 1892.05 |
| CATBOXHBFX3000320 | VENTILADOR SERIE TRIFÁSICA BOX HBFX 71 T6 (A2:6) F300 IE2 0,55Kw | 1666.74 |
| CATBOXHBFX3000321 | VENTILADOR SERIE TRIFÁSICA BOX HBFX 71 T6 (A2:6) F300 IE2 0,75Kw | 1785.4 |
| CATBOXHBFX3000322 | VENTILADOR SERIE TRIFÁSICA BOX HBFX 71 T6 (A2:6) F300 IE2 1,1Kw | 1821.85 |
| CATBOXHBFX3000323 | VENTILADOR SERIE TRIFÁSICA BOX HBFX 80 T6 (A2:9) F300 IE2 0,55Kw | 1786.59 |
| CATBOXHBFX3000324 | VENTILADOR SERIE TRIFÁSICA BOX HBFX 80 T6 (A2:9) F300 IE2 0,75Kw | 1905.25 |
| CATBOXHBFX3000325 | VENTILADOR SERIE TRIFÁSICA BOX HBFX 80 T6 (A2:9) F300 IE2 1,1Kw | 1941.7 |
| CATBOXHBFX3000326 | VENTILADOR SERIE TRIFÁSICA BOX HBFX 80 T6 (A2:9) F300 IE2 1,5Kw | 2050.08 |
| CATBOXHBFX3000327 | VENTILADOR SERIE TRIFÁSICA BOX HBFX 80 T6 (A2:9) F300 IE2 2,2Kw | 2242.4 |
| CATBOXHBFX3000328 | VENTILADOR SERIE TRIFÁSICA BOX HBFX 80 T6 (A2:6) F300 IE2 0,55Kw | 1716.28 |
| CATBOXHBFX3000329 | VENTILADOR SERIE TRIFÁSICA BOX HBFX 80 T6 (A2:6) F300 IE2 0,75Kw | 1834.94 |
| CATBOXHBFX3000330 | VENTILADOR SERIE TRIFÁSICA BOX HBFX 80 T6 (A2:6) F300 IE2 1,1Kw | 1871.39 |
| CATBOXHBFX3000331 | VENTILADOR SERIE TRIFÁSICA BOX HBFX 80 T6 (A2:6) F300 IE2 1,5Kw | 1979.88 |
| CATBOXHBFX3000332 | VENTILADOR SERIE TRIFÁSICA BOX HBFX 80 T6 (A2:6) F300 IE2 2,2Kw | 2172.2 |
| CATBOXHBFX3000333 | VENTILADOR SERIE TRIFÁSICA BOX HBFX 90 T6 (A6:6) F300 IE2 0,75Kw | 3006.71 |
| CATBOXHBFX3000334 | VENTILADOR SERIE TRIFÁSICA BOX HBFX 90 T6 (A6:6) F300 IE2 1,1Kw | 3043.16 |
| CATBOXHBFX3000335 | VENTILADOR SERIE TRIFÁSICA BOX HBFX 90 T6 (A6:6) F300 IE2 1,5Kw | 3151.54 |
| CATBOXHBFX3000336 | VENTILADOR SERIE TRIFÁSICA BOX HBFX 90 T6 (A6:6) F300 IE2 2,2Kw | 3343.86 |
| CATBOXHBFX3000337 | VENTILADOR SERIE TRIFÁSICA BOX HBFX 90 T6 (A6:6) F300 IE2 3Kw | 3540.51 |
| CATBOXHBFX3000338 | VENTILADOR SERIE TRIFÁSICA BOX HBFX 90 T6 (A6:6) F300 IE2 4Kw | 3794.05 |
| CATBOXHBFX3000339 | VENTILADOR SERIE TRIFÁSICA BOX HBFX 90 T6 (A6:3) F300 IE2 0,75Kw | 2773.72 |
| CATBOXHBFX3000340 | VENTILADOR SERIE TRIFÁSICA BOX HBFX 90 T6 (A6:3) F300 IE2 1,1Kw | 2810.17 |
| CATBOXHBFX3000341 | VENTILADOR SERIE TRIFÁSICA BOX HBFX 90 T6 (A6:3) F300 IE2 1,5Kw | 2918.66 |
| CATBOXHBFX3000342 | VENTILADOR SERIE TRIFÁSICA BOX HBFX 90 T6 (A6:3) F300 IE2 2,2Kw | 3110.87 |
| CATBOXHBFX3000343 | VENTILADOR SERIE TRIFÁSICA BOX HBFX 90 T6 (A6:3) F300 IE2 3Kw | 3307.63 |
| CATBOXHBFX3000344 | VENTILADOR SERIE TRIFÁSICA BOX HBFX 90 T6 (A6:3) F300 IE2 4Kw | 3561.06 |
| CATBOXHBFX3000345 | VENTILADOR SERIE TRIFÁSICA BOX HBFX 100 T6 (A6:6) F300 IE2 1,1Kw | 3163.33 |
| CATBOXHBFX3000346 | VENTILADOR SERIE TRIFÁSICA BOX HBFX 100 T6 (A6:6) F300 IE2 1,5Kw | 3271.83 |
| CATBOXHBFX3000347 | VENTILADOR SERIE TRIFÁSICA BOX HBFX 100 T6 (A6:6) F300 IE2 2,2Kw | 3464.15 |
| CATBOXHBFX3000348 | VENTILADOR SERIE TRIFÁSICA BOX HBFX 100 T6 (A6:6) F300 IE2 3Kw | 3660.79 |
| CATBOXHBFX3000349 | VENTILADOR SERIE TRIFÁSICA BOX HBFX 100 T6 (A6:6) F300 IE2 4Kw | 3914.34 |
| CATBOXHBFX3000350 | VENTILADOR SERIE TRIFÁSICA BOX HBFX 100 T6 (A6:6) F300 IE2 5,5Kw | 4259.6 |
| CATBOXHBFX3000351 | VENTILADOR SERIE TRIFÁSICA BOX HBFX 100 T6 (A6:6) F300 IE2 7,5Kw | 4797.08 |
| CATBOXHBFX3000352 | VENTILADOR SERIE TRIFÁSICA BOX HBFX 100 T6 (A6:3) F300 IE2 1,1Kw | 2930.45 |
| CATBOXHBFX3000353 | VENTILADOR SERIE TRIFÁSICA BOX HBFX 100 T6 (A6:3) F300 IE2 1,5Kw | 3038.83 |
| CATBOXHBFX3000354 | VENTILADOR SERIE TRIFÁSICA BOX HBFX 100 T6 (A6:3) F300 IE2 2,2Kw | 3231.15 |
| CATBOXHBFX3000355 | VENTILADOR SERIE TRIFÁSICA BOX HBFX 100 T6 (A6:3) F300 IE2 3Kw | 3427.8 |
| CATBOXHBFX3000356 | VENTILADOR SERIE TRIFÁSICA BOX HBFX 100 T6 (A6:3) F300 IE2 4Kw | 3681.34 |
| CATBOXHBFX3000357 | VENTILADOR SERIE TRIFÁSICA BOX HBFX 100 T6 (A6:3) F300 IE2 5,5Kw | 4026.61 |
| CATBOXHBFX3000358 | VENTILADOR SERIE TRIFÁSICA BOX HBFX 100 T6 (A6:3) F300 IE2 7,5Kw | 4564.09 |
| CATBOXHBFX3000359 | VENTILADOR SERIE TRIFÁSICA BOX HBFX 112 T6 (A6:6) F300 IE2 1,5Kw | 4111.52 |
| CATBOXHBFX3000360 | VENTILADOR SERIE TRIFÁSICA BOX HBFX 112 T6 (A6:6) F300 IE2 2,2Kw | 4303.84 |
| CATBOXHBFX3000361 | VENTILADOR SERIE TRIFÁSICA BOX HBFX 112 T6 (A6:6) F300 IE2 3Kw | 4500.49 |
| CATBOXHBFX3000362 | VENTILADOR SERIE TRIFÁSICA BOX HBFX 112 T6 (A6:6) F300 IE2 4Kw | 4754.03 |
| CATBOXHBFX3000363 | VENTILADOR SERIE TRIFÁSICA BOX HBFX 112 T6 (A6:6) F300 IE2 5,5Kw | 5099.3 |
| CATBOXHBFX3000364 | VENTILADOR SERIE TRIFÁSICA BOX HBFX 112 T6 (A6:6) F300 IE2 7,5Kw | 5636.78 |
| CATBOXHBFX3000365 | VENTILADOR SERIE TRIFÁSICA BOX HBFX 112 T6 (A6:6) F300 IE2 11Kw | 6471.5 |
| CATBOXHBFX3000366 | VENTILADOR SERIE TRIFÁSICA BOX HBFX 112 T6 (A6:3) F300 IE2 1,5Kw | 3878.53 |
| CATBOXHBFX3000367 | VENTILADOR SERIE TRIFÁSICA BOX HBFX 112 T6 (A6:3) F300 IE2 2,2Kw | 4070.85 |
| CATBOXHBFX3000368 | VENTILADOR SERIE TRIFÁSICA BOX HBFX 112 T6 (A6:3) F300 IE2 3Kw | 4267.5 |
| CATBOXHBFX3000369 | VENTILADOR SERIE TRIFÁSICA BOX HBFX 112 T6 (A6:3) F300 IE2 4Kw | 4521.04 |
| CATBOXHBFX3000370 | VENTILADOR SERIE TRIFÁSICA BOX HBFX 112 T6 (A6:3) F300 IE2 5,5Kw | 4866.31 |
| CATBOXHBFX3000371 | VENTILADOR SERIE TRIFÁSICA BOX HBFX 112 T6 (A6:3) F300 IE2 7,5Kw | 5403.79 |
| CATBOXHBFX3000372 | VENTILADOR SERIE TRIFÁSICA BOX HBFX 112 T6 (A6:3) F300 IE2 11Kw | 6238.62 |
| CATBOXHBFX3000373 | VENTILADOR SERIE TRIFÁSICA BOX HBFX 125 T6 (A6:6) F300 IE2 2,2Kw | 4400.44 |
| CATBOXHBFX3000374 | VENTILADOR SERIE TRIFÁSICA BOX HBFX 125 T6 (A6:6) F300 IE2 3Kw | 4597.19 |
| CATBOXHBFX3000375 | VENTILADOR SERIE TRIFÁSICA BOX HBFX 125 T6 (A6:6) F300 IE2 4Kw | 4850.63 |
| CATBOXHBFX3000376 | VENTILADOR SERIE TRIFÁSICA BOX HBFX 125 T6 (A6:6) F300 IE2 5,5Kw | 5195.89 |
| CATBOXHBFX3000377 | VENTILADOR SERIE TRIFÁSICA BOX HBFX 125 T6 (A6:6) F300 IE2 7,5Kw | 5733.48 |
| CATBOXHBFX3000378 | VENTILADOR SERIE TRIFÁSICA BOX HBFX 125 T6 (A6:6) F300 IE2 11Kw | 6568.2 |
| CATBOXHBFX3000379 | VENTILADOR SERIE TRIFÁSICA BOX HBFX 125 T6 (A6:3) F300 IE2 2,2Kw | 4167.55 |
| CATBOXHBFX3000380 | VENTILADOR SERIE TRIFÁSICA BOX HBFX 125 T6 (A6:3) F300 IE2 3Kw | 4364.2 |
| CATBOXHBFX3000381 | VENTILADOR SERIE TRIFÁSICA BOX HBFX 125 T6 (A6:3) F300 IE2 4Kw | 4617.64 |
| CATBOXHBFX3000382 | VENTILADOR SERIE TRIFÁSICA BOX HBFX 125 T6 (A6:3) F300 IE2 5,5Kw | 4962.9 |
| CATBOXHBFX3000383 | VENTILADOR SERIE TRIFÁSICA BOX HBFX 125 T6 (A6:3) F300 IE2 7,5Kw | 5500.49 |
| CATBOXHBFX3000384 | VENTILADOR SERIE TRIFÁSICA BOX HBFX 125 T6 (A6:3) F300 IE2 11Kw | 6335.21 |
| CATHCFX4000001 | VENTILADOR SERIE TRIFÁSICA HCFX 45 T4 (A5:6) F400 IE3 0,75Kw | 1343 |
| CATHCFX4000002 | VENTILADOR SERIE TRIFÁSICA HCFX 50 T4 (A5:6) F400 IE3 0,75Kw | 1407.36 |
| CATHCFX4000003 | VENTILADOR SERIE TRIFÁSICA HCFX 56 T4 (A5:6) F400 IE3 0,75Kw | 1441 |
| CATHCFX4000004 | VENTILADOR SERIE TRIFÁSICA HCFX 56 T4 (A5:6) F400 IE3 1,1Kw | 1543.65 |
| CATHCFX4000005 | VENTILADOR SERIE TRIFÁSICA HCFX 56 T4 (A5:6) F400 IE3 1,5Kw | 1703.84 |
| CATHCFX4000006 | VENTILADOR SERIE TRIFÁSICA HCFX 63 T4 (A5:6) F400 IE3 0,75Kw | 1493.89 |
| CATHCFX4000007 | VENTILADOR SERIE TRIFÁSICA HCFX 63 T4 (A5:6) F400 IE3 1,1Kw | 1596.43 |
| CATHCFX4000008 | VENTILADOR SERIE TRIFÁSICA HCFX 63 T4 (A5:6) F400 IE3 1,5Kw | 1756.63 |
| CATHCFX4000009 | VENTILADOR SERIE TRIFÁSICA HCFX 63 T4 (A5:6) F400 IE3 2,2Kw | 1925.47 |
| CATHCFX4000010 | VENTILADOR SERIE TRIFÁSICA HCFX 71 T4 (A5:6) F400 IE3 0,75Kw | 1580.64 |
| CATHCFX4000011 | VENTILADOR SERIE TRIFÁSICA HCFX 71 T4 (A5:6) F400 IE3 1,1Kw | 1683.29 |
| CATHCFX4000012 | VENTILADOR SERIE TRIFÁSICA HCFX 71 T4 (A5:6) F400 IE3 1,5Kw | 1843.48 |
| CATHCFX4000013 | VENTILADOR SERIE TRIFÁSICA HCFX 71 T4 (A5:6) F400 IE3 2,2Kw | 2012.33 |
| CATHCFX4000014 | VENTILADOR SERIE TRIFÁSICA HCFX 71 T4 (A5:6) F400 IE3 3Kw | 2195.89 |
| CATHCFX4000015 | VENTILADOR SERIE TRIFÁSICA HCFX 80 T4 (A5:6) F400 IE3 2,2Kw | 2081.99 |
| CATHCFX4000016 | VENTILADOR SERIE TRIFÁSICA HCFX 80 T4 (A5:6) F400 IE3 3Kw | 2265.55 |
| CATHCFX4000017 | VENTILADOR SERIE TRIFÁSICA HCFX 80 T4 (A5:6) F400 IE3 4Kw | 2396.65 |
| CATHCFX4000018 | VENTILADOR SERIE TRIFÁSICA HCFX 90 T4 (A3:8) F400 IE3 3Kw | 3404.55 |
| CATHCFX4000019 | VENTILADOR SERIE TRIFÁSICA HCFX 90 T4 (A3:8) F400 IE3 4Kw | 3535.64 |
| CATHCFX4000020 | VENTILADOR SERIE TRIFÁSICA HCFX 90 T4 (A3:8) F400 IE3 5,5Kw | 4073.23 |
| CATHCFX4000021 | VENTILADOR SERIE TRIFÁSICA HCFX 90 T4 (A3:8) F400 IE3 7,5Kw | 4335.43 |
| CATHCFX4000022 | VENTILADOR SERIE TRIFÁSICA HCFX 90 T4 (A3:8) F400 IE3 9,2Kw | 4772.42 |
| CATHCFX4000023 | VENTILADOR SERIE TRIFÁSICA HCFX 90 T4 (A3:8) F400 IE3 11Kw | 5260.15 |
| CATHCFX4000024 | VENTILADOR SERIE TRIFÁSICA HCFX 90 T4 (A3:4) F400 IE3 3Kw | 3123.53 |
| CATHCFX4000025 | VENTILADOR SERIE TRIFÁSICA HCFX 90 T4 (A3:4) F400 IE3 4Kw | 3254.63 |
| CATHCFX4000026 | VENTILADOR SERIE TRIFÁSICA HCFX 90 T4 (A3:4) F400 IE3 5,5Kw | 3792.11 |
| CATHCFX4000027 | VENTILADOR SERIE TRIFÁSICA HCFX 90 T4 (A3:4) F400 IE3 7,5Kw | 4054.41 |
| CATHCFX4000028 | VENTILADOR SERIE TRIFÁSICA HCFX 90 T4 (A3:4) F400 IE3 9,2Kw | 4491.4 |
| CATHCFX4000029 | VENTILADOR SERIE TRIFÁSICA HCFX 90 T4 (A3:4) F400 IE3 11Kw | 4979.13 |
| CATHCFX4000030 | VENTILADOR SERIE TRIFÁSICA HCFX 100 T4 (A3:8) F400 IE3 5,5Kw | 4253.55 |
| CATHCFX4000031 | VENTILADOR SERIE TRIFÁSICA HCFX 100 T4 (A3:8) F400 IE3 7,5Kw | 4515.85 |
| CATHCFX4000032 | VENTILADOR SERIE TRIFÁSICA HCFX 100 T4 (A3:8) F400 IE3 9,2Kw | 4952.84 |
| CATHCFX4000033 | VENTILADOR SERIE TRIFÁSICA HCFX 100 T4 (A3:8) F400 IE3 11Kw | 5440.57 |
| CATHCFX4000034 | VENTILADOR SERIE TRIFÁSICA HCFX 100 T4 (A3:8) F400 IE3 18,5Kw | 6983.78 |
| CATHCFX4000035 | VENTILADOR SERIE TRIFÁSICA HCFX 100 T4 (A3:8) F400 IE3 22Kw | 7551.12 |
| CATHCFX4000036 | VENTILADOR SERIE TRIFÁSICA HCFX 100 T4 (A3:4) F400 IE3 5,5Kw | 3972.53 |
| CATHCFX4000037 | VENTILADOR SERIE TRIFÁSICA HCFX 100 T4 (A3:4) F400 IE3 7,5Kw | 4234.73 |
| CATHCFX4000038 | VENTILADOR SERIE TRIFÁSICA HCFX 100 T4 (A3:4) F400 IE3 9,2Kw | 4671.83 |
| CATHCFX4000039 | VENTILADOR SERIE TRIFÁSICA HCFX 100 T4 (A3:4) F400 IE3 11Kw | 5159.55 |
| CATHCFX4000040 | VENTILADOR SERIE TRIFÁSICA HCFX 100 T4 (A3:4) F400 IE3 18,5Kw | 6702.76 |
| CATHCFX4000041 | VENTILADOR SERIE TRIFÁSICA HCFX 100 T4 (A3:4) F400 IE3 22Kw | 7269.99 |
| CATHCFX4000042 | VENTILADOR SERIE TRIFÁSICA HCFX 112 T4 (A3:8) F400 IE3 7,5Kw | 5210.93 |
| CATHCFX4000043 | VENTILADOR SERIE TRIFÁSICA HCFX 112 T4 (A3:8) F400 IE3 9,2Kw | 5647.92 |
| CATHCFX4000044 | VENTILADOR SERIE TRIFÁSICA HCFX 112 T4 (A3:8) F400 IE3 11Kw | 6135.65 |
| CATHCFX4000045 | VENTILADOR SERIE TRIFÁSICA HCFX 112 T4 (A3:8) F400 IE3 18,5Kw | 7678.86 |
| CATHCFX4000046 | VENTILADOR SERIE TRIFÁSICA HCFX 112 T4 (A3:8) F400 IE3 22Kw | 8246.19 |
| CATHCFX4000047 | VENTILADOR SERIE TRIFÁSICA HCFX 112 T4 (A3:8) F400 IE3 30Kw | 9813.31 |
| CATHCFX4000048 | VENTILADOR SERIE TRIFÁSICA HCFX 112 T4 (A3:8) F400 IE3 37Kw | 11298.77 |
| CATHCFX4000049 | VENTILADOR SERIE TRIFÁSICA HCFX 112 T4 (A3:4) F400 IE3 7,5Kw | 4929.8 |
| CATHCFX4000050 | VENTILADOR SERIE TRIFÁSICA HCFX 112 T4 (A3:4) F400 IE3 9,2Kw | 5366.91 |
| CATHCFX4000051 | VENTILADOR SERIE TRIFÁSICA HCFX 112 T4 (A3:4) F400 IE3 11Kw | 5854.63 |
| CATHCFX4000052 | VENTILADOR SERIE TRIFÁSICA HCFX 112 T4 (A3:4) F400 IE3 18,5Kw | 7397.84 |
| CATHCFX4000053 | VENTILADOR SERIE TRIFÁSICA HCFX 112 T4 (A3:4) F400 IE3 22Kw | 7965.07 |
| CATHCFX4000054 | VENTILADOR SERIE TRIFÁSICA HCFX 112 T4 (A3:4) F400 IE3 30Kw | 9532.3 |
| CATHCFX4000055 | VENTILADOR SERIE TRIFÁSICA HCFX 112 T4 (A3:4) F400 IE3 37Kw | 11017.75 |
| CATHCFX4000056 | VENTILADOR SERIE TRIFÁSICA HCFX 125 T4 (A3:8) F400 IE3 11Kw | 6353.06 |
| CATHCFX4000057 | VENTILADOR SERIE TRIFÁSICA HCFX 125 T4 (A3:8) F400 IE3 18,5Kw | 7896.27 |
| CATHCFX4000058 | VENTILADOR SERIE TRIFÁSICA HCFX 125 T4 (A3:8) F400 IE3 22Kw | 8463.61 |
| CATHCFX4000059 | VENTILADOR SERIE TRIFÁSICA HCFX 125 T4 (A3:8) F400 IE3 30Kw | 10030.73 |
| CATHCFX4000060 | VENTILADOR SERIE TRIFÁSICA HCFX 125 T4 (A3:8) F400 IE3 37Kw | 11516.29 |
| CATHCFX4000061 | VENTILADOR SERIE TRIFÁSICA HCFX 125 T4 (A3:8) F400 IE3 45Kw | 12251.82 |
| CATHCFX4000062 | VENTILADOR SERIE TRIFÁSICA HCFX 125 T4 (A3:4) F400 IE3 11Kw | 6072.04 |
| CATHCFX4000063 | VENTILADOR SERIE TRIFÁSICA HCFX 125 T4 (A3:4) F400 IE3 18,5Kw | 7615.26 |
| CATHCFX4000064 | VENTILADOR SERIE TRIFÁSICA HCFX 125 T4 (A3:4) F400 IE3 22Kw | 8182.59 |
| CATHCFX4000065 | VENTILADOR SERIE TRIFÁSICA HCFX 125 T4 (A3:4) F400 IE3 30Kw | 9749.71 |
| CATHCFX4000066 | VENTILADOR SERIE TRIFÁSICA HCFX 125 T4 (A3:4) F400 IE3 37Kw | 11235.16 |
| CATHCFX4000067 | VENTILADOR SERIE TRIFÁSICA HCFX 125 T4 (A3:4) F400 IE3 45Kw | 11970.81 |
| CATHCFX4000068 | VENTILADOR SERIE TRIFÁSICA HCFX 45 T4 (A5:6) F400 IE2 0,75Kw | 1293.46 |
| CATHCFX4000069 | VENTILADOR SERIE TRIFÁSICA HCFX 50 T4 (A5:6) F400 IE2 0,75Kw | 1357.82 |
| CATHCFX4000070 | VENTILADOR SERIE TRIFÁSICA HCFX 56 T4 (A5:6) F400 IE2 0,75Kw | 1391.46 |
| CATHCFX4000071 | VENTILADOR SERIE TRIFÁSICA HCFX 56 T4 (A5:6) F400 IE2 1,1Kw | 1488.27 |
| CATHCFX4000072 | VENTILADOR SERIE TRIFÁSICA HCFX 56 T4 (A5:6) F400 IE2 1,5Kw | 1639.48 |
| CATHCFX4000073 | VENTILADOR SERIE TRIFÁSICA HCFX 63 T4 (A5:6) F400 IE2 0,75Kw | 1444.24 |
| CATHCFX4000074 | VENTILADOR SERIE TRIFÁSICA HCFX 63 T4 (A5:6) F400 IE2 1,1Kw | 1541.16 |
| CATHCFX4000075 | VENTILADOR SERIE TRIFÁSICA HCFX 63 T4 (A5:6) F400 IE2 1,5Kw | 1692.27 |
| CATHCFX4000076 | VENTILADOR SERIE TRIFÁSICA HCFX 63 T4 (A5:6) F400 IE2 2,2Kw | 1816.23 |
| CATHCFX4000077 | VENTILADOR SERIE TRIFÁSICA HCFX 71 T4 (A5:6) F400 IE2 0,75Kw | 1531.1 |
| CATHCFX4000078 | VENTILADOR SERIE TRIFÁSICA HCFX 71 T4 (A5:6) F400 IE2 1,1Kw | 1628.02 |
| CATHCFX4000079 | VENTILADOR SERIE TRIFÁSICA HCFX 71 T4 (A5:6) F400 IE2 1,5Kw | 1779.13 |
| CATHCFX4000080 | VENTILADOR SERIE TRIFÁSICA HCFX 71 T4 (A5:6) F400 IE2 2,2Kw | 1903.08 |
| CATHCFX4000081 | VENTILADOR SERIE TRIFÁSICA HCFX 71 T4 (A5:6) F400 IE2 3Kw | 2069.12 |
| CATHCFX4000082 | VENTILADOR SERIE TRIFÁSICA HCFX 80 T4 (A5:6) F400 IE2 2,2Kw | 1972.74 |
| CATHCFX4000083 | VENTILADOR SERIE TRIFÁSICA HCFX 80 T4 (A5:6) F400 IE2 3Kw | 2138.78 |
| CATHCFX4000084 | VENTILADOR SERIE TRIFÁSICA HCFX 80 T4 (A5:6) F400 IE2 4Kw | 2243.7 |
| CATHCFX4000085 | VENTILADOR SERIE TRIFÁSICA HCFX 90 T4 (A3:8) F400 IE2 3Kw | 3277.77 |
| CATHCFX4000086 | VENTILADOR SERIE TRIFÁSICA HCFX 90 T4 (A3:8) F400 IE2 4Kw | 3382.7 |
| CATHCFX4000087 | VENTILADOR SERIE TRIFÁSICA HCFX 90 T4 (A3:8) F400 IE2 5,5Kw | 3841.54 |
| CATHCFX4000088 | VENTILADOR SERIE TRIFÁSICA HCFX 90 T4 (A3:8) F400 IE2 7,5Kw | 4130.02 |
| CATHCFX4000089 | VENTILADOR SERIE TRIFÁSICA HCFX 90 T4 (A3:8) F400 IE2 9,2Kw | 4405.3 |
| CATHCFX4000090 | VENTILADOR SERIE TRIFÁSICA HCFX 90 T4 (A3:8) F400 IE2 11Kw | 4967.01 |
| CATHCFX4000091 | VENTILADOR SERIE TRIFÁSICA HCFX 90 T4 (A3:4) F400 IE2 3Kw | 2996.76 |
| CATHCFX4000092 | VENTILADOR SERIE TRIFÁSICA HCFX 90 T4 (A3:4) F400 IE2 4Kw | 3101.68 |
| CATHCFX4000093 | VENTILADOR SERIE TRIFÁSICA HCFX 90 T4 (A3:4) F400 IE2 5,5Kw | 3560.52 |
| CATHCFX4000094 | VENTILADOR SERIE TRIFÁSICA HCFX 90 T4 (A3:4) F400 IE2 7,5Kw | 3849 |
| CATHCFX4000095 | VENTILADOR SERIE TRIFÁSICA HCFX 90 T4 (A3:4) F400 IE2 9,2Kw | 4124.29 |
| CATHCFX4000096 | VENTILADOR SERIE TRIFÁSICA HCFX 90 T4 (A3:4) F400 IE2 11Kw | 4686 |
| CATHCFX4000097 | VENTILADOR SERIE TRIFÁSICA HCFX 100 T4 (A3:8) F400 IE2 5,5Kw | 4021.96 |
| CATHCFX4000098 | VENTILADOR SERIE TRIFÁSICA HCFX 100 T4 (A3:8) F400 IE2 7,5Kw | 4310.44 |
| CATHCFX4000099 | VENTILADOR SERIE TRIFÁSICA HCFX 100 T4 (A3:8) F400 IE2 9,2Kw | 4585.73 |
| CATHCFX4000100 | VENTILADOR SERIE TRIFÁSICA HCFX 100 T4 (A3:8) F400 IE2 11Kw | 5147.44 |
| CATHCFX4000101 | VENTILADOR SERIE TRIFÁSICA HCFX 100 T4 (A3:8) F400 IE2 18,5Kw | 6541.49 |
| CATHCFX4000102 | VENTILADOR SERIE TRIFÁSICA HCFX 100 T4 (A3:8) F400 IE2 22Kw | 7055.93 |
| CATHCFX4000103 | VENTILADOR SERIE TRIFÁSICA HCFX 100 T4 (A3:4) F400 IE2 5,5Kw | 3740.94 |
| CATHCFX4000104 | VENTILADOR SERIE TRIFÁSICA HCFX 100 T4 (A3:4) F400 IE2 7,5Kw | 4029.32 |
| CATHCFX4000105 | VENTILADOR SERIE TRIFÁSICA HCFX 100 T4 (A3:4) F400 IE2 9,2Kw | 4304.71 |
| CATHCFX4000106 | VENTILADOR SERIE TRIFÁSICA HCFX 100 T4 (A3:4) F400 IE2 11Kw | 4866.31 |
| CATHCFX4000107 | VENTILADOR SERIE TRIFÁSICA HCFX 100 T4 (A3:4) F400 IE2 18,5Kw | 6260.47 |
| CATHCFX4000108 | VENTILADOR SERIE TRIFÁSICA HCFX 100 T4 (A3:4) F400 IE2 22Kw | 6774.8 |
| CATHCFX4000109 | VENTILADOR SERIE TRIFÁSICA HCFX 112 T4 (A3:8) F400 IE2 7,5Kw | 5005.52 |
| CATHCFX4000110 | VENTILADOR SERIE TRIFÁSICA HCFX 112 T4 (A3:8) F400 IE2 9,2Kw | 5280.8 |
| CATHCFX4000111 | VENTILADOR SERIE TRIFÁSICA HCFX 112 T4 (A3:8) F400 IE2 11Kw | 5842.51 |
| CATHCFX4000112 | VENTILADOR SERIE TRIFÁSICA HCFX 112 T4 (A3:8) F400 IE2 18,5Kw | 7236.57 |
| CATHCFX4000113 | VENTILADOR SERIE TRIFÁSICA HCFX 112 T4 (A3:8) F400 IE2 22Kw | 7751.01 |
| CATHCFX4000114 | VENTILADOR SERIE TRIFÁSICA HCFX 112 T4 (A3:8) F400 IE2 30Kw | 9174.05 |
| CATHCFX4000115 | VENTILADOR SERIE TRIFÁSICA HCFX 112 T4 (A3:8) F400 IE2 37Kw | 10524.83 |
| CATHCFX4000116 | VENTILADOR SERIE TRIFÁSICA HCFX 112 T4 (A3:4) F400 IE2 7,5Kw | 4724.4 |
| CATHCFX4000117 | VENTILADOR SERIE TRIFÁSICA HCFX 112 T4 (A3:4) F400 IE2 9,2Kw | 4999.79 |
| CATHCFX4000118 | VENTILADOR SERIE TRIFÁSICA HCFX 112 T4 (A3:4) F400 IE2 11Kw | 5561.39 |
| CATHCFX4000119 | VENTILADOR SERIE TRIFÁSICA HCFX 112 T4 (A3:4) F400 IE2 18,5Kw | 6955.55 |
| CATHCFX4000120 | VENTILADOR SERIE TRIFÁSICA HCFX 112 T4 (A3:4) F400 IE2 22Kw | 7469.88 |
| CATHCFX4000121 | VENTILADOR SERIE TRIFÁSICA HCFX 112 T4 (A3:4) F400 IE2 30Kw | 8892.92 |
| CATHCFX4000122 | VENTILADOR SERIE TRIFÁSICA HCFX 112 T4 (A3:4) F400 IE2 37Kw | 10243.82 |
| CATHCFX4000123 | VENTILADOR SERIE TRIFÁSICA HCFX 125 T4 (A3:8) F400 IE2 11Kw | 6059.93 |
| CATHCFX4000124 | VENTILADOR SERIE TRIFÁSICA HCFX 125 T4 (A3:8) F400 IE2 18,5Kw | 7454.09 |
| CATHCFX4000125 | VENTILADOR SERIE TRIFÁSICA HCFX 125 T4 (A3:8) F400 IE2 22Kw | 7968.42 |
| CATHCFX4000126 | VENTILADOR SERIE TRIFÁSICA HCFX 125 T4 (A3:8) F400 IE2 30Kw | 9391.46 |
| CATHCFX4000127 | VENTILADOR SERIE TRIFÁSICA HCFX 125 T4 (A3:8) F400 IE2 37Kw | 10742.25 |
| CATHCFX4000128 | VENTILADOR SERIE TRIFÁSICA HCFX 125 T4 (A3:8) F400 IE2 45Kw | 11410.5 |
| CATHCFX4000129 | VENTILADOR SERIE TRIFÁSICA HCFX 125 T4 (A3:4) F400 IE2 11Kw | 5778.91 |
| CATHCFX4000130 | VENTILADOR SERIE TRIFÁSICA HCFX 125 T4 (A3:4) F400 IE2 18,5Kw | 7172.96 |
| CATHCFX4000131 | VENTILADOR SERIE TRIFÁSICA HCFX 125 T4 (A3:4) F400 IE2 22Kw | 7687.41 |
| CATHCFX4000132 | VENTILADOR SERIE TRIFÁSICA HCFX 125 T4 (A3:4) F400 IE2 30Kw | 9110.45 |
| CATHCFX4000133 | VENTILADOR SERIE TRIFÁSICA HCFX 125 T4 (A3:4) F400 IE2 37Kw | 10461.23 |
| CATHCFX4000134 | VENTILADOR SERIE TRIFÁSICA HCFX 125 T4 (A3:4) F400 IE2 45Kw | 11129.38 |
| CATHCFX4000135 | VENTILADOR SERIE TRIFÁSICA HCFX 45 T6 (A5:6) F400 IE3 0,75Kw | 1555.22 |
| CATHCFX4000136 | VENTILADOR SERIE TRIFÁSICA HCFX 50 T6 (A5:6) F400 IE3 0,75Kw | 1619.47 |
| CATHCFX4000137 | VENTILADOR SERIE TRIFÁSICA HCFX 56 T6 (A5:6) F400 IE3 0,75Kw | 1653.22 |
| CATHCFX4000138 | VENTILADOR SERIE TRIFÁSICA HCFX 63 T6 (A5:6) F400 IE3 0,75Kw | 1706 |
| CATHCFX4000139 | VENTILADOR SERIE TRIFÁSICA HCFX 71 T6 (A5:6) F400 IE3 0,75Kw | 1792.86 |
| CATHCFX4000140 | VENTILADOR SERIE TRIFÁSICA HCFX 80 T6 (A5:6) F400 IE3 0,75Kw | 1862.52 |
| CATHCFX4000141 | VENTILADOR SERIE TRIFÁSICA HCFX 80 T6 (A5:6) F400 IE3 1,1Kw | 1926.88 |
| CATHCFX4000142 | VENTILADOR SERIE TRIFÁSICA HCFX 80 T6 (A5:6) F400 IE3 1,5Kw | 2221.42 |
| CATHCFX4000143 | VENTILADOR SERIE TRIFÁSICA HCFX 80 T6 (A5:6) F400 IE3 2,2Kw | 2299.08 |
| CATHCFX4000144 | VENTILADOR SERIE TRIFÁSICA HCFX 90 T6 (A3:8) F400 IE3 1,5Kw | 3360.31 |
| CATHCFX4000145 | VENTILADOR SERIE TRIFÁSICA HCFX 90 T6 (A3:8) F400 IE3 2,2Kw | 3438.08 |
| CATHCFX4000146 | VENTILADOR SERIE TRIFÁSICA HCFX 90 T6 (A3:8) F400 IE3 3Kw | 3887.62 |
| CATHCFX4000147 | VENTILADOR SERIE TRIFÁSICA HCFX 90 T6 (A3:8) F400 IE3 4Kw | 3718.45 |
| CATHCFX4000148 | VENTILADOR SERIE TRIFÁSICA HCFX 90 T6 (A3:8) F400 IE3 5,5Kw | 4414.07 |
| CATHCFX4000149 | VENTILADOR SERIE TRIFÁSICA HCFX 90 T6 (A3:4) F400 IE3 1,5Kw | 3079.29 |
| CATHCFX4000150 | VENTILADOR SERIE TRIFÁSICA HCFX 90 T6 (A3:4) F400 IE3 2,2Kw | 3157.06 |
| CATHCFX4000151 | VENTILADOR SERIE TRIFÁSICA HCFX 90 T6 (A3:4) F400 IE3 3Kw | 3606.6 |
| CATHCFX4000152 | VENTILADOR SERIE TRIFÁSICA HCFX 90 T6 (A3:4) F400 IE3 4Kw | 3437.43 |
| CATHCFX4000153 | VENTILADOR SERIE TRIFÁSICA HCFX 90 T6 (A3:4) F400 IE3 5,5Kw | 4133.05 |
| CATHCFX4000154 | VENTILADOR SERIE TRIFÁSICA HCFX 100 T6 (A3:8) F400 IE3 1,5Kw | 3540.73 |
| CATHCFX4000155 | VENTILADOR SERIE TRIFÁSICA HCFX 100 T6 (A3:8) F400 IE3 2,2Kw | 3618.5 |
| CATHCFX4000156 | VENTILADOR SERIE TRIFÁSICA HCFX 100 T6 (A3:8) F400 IE3 3Kw | 4068.04 |
| CATHCFX4000157 | VENTILADOR SERIE TRIFÁSICA HCFX 100 T6 (A3:8) F400 IE3 4Kw | 3898.87 |
| CATHCFX4000158 | VENTILADOR SERIE TRIFÁSICA HCFX 100 T6 (A3:8) F400 IE3 5,5Kw | 4594.49 |
| CATHCFX4000159 | VENTILADOR SERIE TRIFÁSICA HCFX 100 T6 (A3:8) F400 IE3 7,5Kw | 5869.23 |
| CATHCFX4000160 | VENTILADOR SERIE TRIFÁSICA HCFX 100 T6 (A3:4) F400 IE3 1,5Kw | 3259.71 |
| CATHCFX4000161 | VENTILADOR SERIE TRIFÁSICA HCFX 100 T6 (A3:4) F400 IE3 2,2Kw | 3337.48 |
| CATHCFX4000162 | VENTILADOR SERIE TRIFÁSICA HCFX 100 T6 (A3:4) F400 IE3 3Kw | 3787.02 |
| CATHCFX4000163 | VENTILADOR SERIE TRIFÁSICA HCFX 100 T6 (A3:4) F400 IE3 4Kw | 3617.85 |
| CATHCFX4000164 | VENTILADOR SERIE TRIFÁSICA HCFX 100 T6 (A3:4) F400 IE3 5,5Kw | 4313.47 |
| CATHCFX4000165 | VENTILADOR SERIE TRIFÁSICA HCFX 100 T6 (A3:4) F400 IE3 7,5Kw | 5588.21 |
| CATHCFX4000166 | VENTILADOR SERIE TRIFÁSICA HCFX 112 T6 (A3:8) F400 IE3 2,2Kw | 4313.58 |
| CATHCFX4000167 | VENTILADOR SERIE TRIFÁSICA HCFX 112 T6 (A3:8) F400 IE3 3Kw | 4763.12 |
| CATHCFX4000168 | VENTILADOR SERIE TRIFÁSICA HCFX 112 T6 (A3:8) F400 IE3 4Kw | 4593.95 |
| CATHCFX4000169 | VENTILADOR SERIE TRIFÁSICA HCFX 112 T6 (A3:8) F400 IE3 5,5Kw | 5289.57 |
| CATHCFX4000170 | VENTILADOR SERIE TRIFÁSICA HCFX 112 T6 (A3:8) F400 IE3 7,5Kw | 6564.31 |
| CATHCFX4000171 | VENTILADOR SERIE TRIFÁSICA HCFX 112 T6 (A3:8) F400 IE3 11Kw | 7238.73 |
| CATHCFX4000172 | VENTILADOR SERIE TRIFÁSICA HCFX 112 T6 (A3:4) F400 IE3 2,2Kw | 4032.56 |
| CATHCFX4000173 | VENTILADOR SERIE TRIFÁSICA HCFX 112 T6 (A3:4) F400 IE3 3Kw | 4482.1 |
| CATHCFX4000174 | VENTILADOR SERIE TRIFÁSICA HCFX 112 T6 (A3:4) F400 IE3 4Kw | 4312.93 |
| CATHCFX4000175 | VENTILADOR SERIE TRIFÁSICA HCFX 112 T6 (A3:4) F400 IE3 5,5Kw | 5008.55 |
| CATHCFX4000176 | VENTILADOR SERIE TRIFÁSICA HCFX 112 T6 (A3:4) F400 IE3 7,5Kw | 6283.29 |
| CATHCFX4000177 | VENTILADOR SERIE TRIFÁSICA HCFX 112 T6 (A3:4) F400 IE3 11Kw | 6957.71 |
| CATHCFX4000178 | VENTILADOR SERIE TRIFÁSICA HCFX 125 T6 (A3:8) F400 IE3 3Kw | 4980.53 |
| CATHCFX4000179 | VENTILADOR SERIE TRIFÁSICA HCFX 125 T6 (A3:8) F400 IE3 4Kw | 4811.36 |
| CATHCFX4000180 | VENTILADOR SERIE TRIFÁSICA HCFX 125 T6 (A3:8) F400 IE3 5,5Kw | 5506.98 |
| CATHCFX4000181 | VENTILADOR SERIE TRIFÁSICA HCFX 125 T6 (A3:8) F400 IE3 7,5Kw | 6781.73 |
| CATHCFX4000182 | VENTILADOR SERIE TRIFÁSICA HCFX 125 T6 (A3:8) F400 IE3 11Kw | 7456.14 |
| CATHCFX4000183 | VENTILADOR SERIE TRIFÁSICA HCFX 125 T6 (A3:8) F400 IE3 15Kw | 8321.48 |
| CATHCFX4000184 | VENTILADOR SERIE TRIFÁSICA HCFX 125 T6 (A3:4) F400 IE3 3Kw | 4699.52 |
| CATHCFX4000185 | VENTILADOR SERIE TRIFÁSICA HCFX 125 T6 (A3:4) F400 IE3 4Kw | 4530.34 |
| CATHCFX4000186 | VENTILADOR SERIE TRIFÁSICA HCFX 125 T6 (A3:4) F400 IE3 5,5Kw | 5225.96 |
| CATHCFX4000187 | VENTILADOR SERIE TRIFÁSICA HCFX 125 T6 (A3:4) F400 IE3 7,5Kw | 6500.71 |
| CATHCFX4000188 | VENTILADOR SERIE TRIFÁSICA HCFX 125 T6 (A3:4) F400 IE3 11Kw | 7175.13 |
| CATHCFX4000189 | VENTILADOR SERIE TRIFÁSICA HCFX 125 T6 (A3:4) F400 IE3 15Kw | 8040.46 |
| CATHCFX4000190 | VENTILADOR SERIE TRIFÁSICA HCFX 45 T6 (A5:6) F400 IE2 0,75Kw | 1493.67 |
| CATHCFX4000191 | VENTILADOR SERIE TRIFÁSICA HCFX 50 T6 (A5:6) F400 IE2 0,75Kw | 1558.03 |
| CATHCFX4000192 | VENTILADOR SERIE TRIFÁSICA HCFX 56 T6 (A5:6) F400 IE2 0,75Kw | 1591.67 |
| CATHCFX4000193 | VENTILADOR SERIE TRIFÁSICA HCFX 63 T6 (A5:6) F400 IE2 0,75Kw | 1644.46 |
| CATHCFX4000194 | VENTILADOR SERIE TRIFÁSICA HCFX 71 T6 (A5:6) F400 IE2 0,75Kw | 1731.32 |
| CATHCFX4000195 | VENTILADOR SERIE TRIFÁSICA HCFX 80 T6 (A5:6) F400 IE2 0,75Kw | 1801.08 |
| CATHCFX4000196 | VENTILADOR SERIE TRIFÁSICA HCFX 80 T6 (A5:6) F400 IE2 1,1Kw | 1861.66 |
| CATHCFX4000197 | VENTILADOR SERIE TRIFÁSICA HCFX 80 T6 (A5:6) F400 IE2 1,5Kw | 2068.9 |
| CATHCFX4000198 | VENTILADOR SERIE TRIFÁSICA HCFX 80 T6 (A5:6) F400 IE2 2,2Kw | 2212.87 |
| CATHCFX4000199 | VENTILADOR SERIE TRIFÁSICA HCFX 90 T6 (A3:8) F400 IE2 1,5Kw | 3207.9 |
| CATHCFX4000200 | VENTILADOR SERIE TRIFÁSICA HCFX 90 T6 (A3:8) F400 IE2 2,2Kw | 3351.87 |
| CATHCFX4000201 | VENTILADOR SERIE TRIFÁSICA HCFX 90 T6 (A3:8) F400 IE2 3Kw | 3710.44 |
| CATHCFX4000202 | VENTILADOR SERIE TRIFÁSICA HCFX 90 T6 (A3:8) F400 IE2 4Kw | 3959.55 |
| CATHCFX4000203 | VENTILADOR SERIE TRIFÁSICA HCFX 90 T6 (A3:8) F400 IE2 5,5Kw | 4116.93 |
| CATHCFX4000204 | VENTILADOR SERIE TRIFÁSICA HCFX 90 T6 (A3:4) F400 IE2 1,5Kw | 2926.77 |
| CATHCFX4000205 | VENTILADOR SERIE TRIFÁSICA HCFX 90 T6 (A3:4) F400 IE2 2,2Kw | 3070.85 |
| CATHCFX4000206 | VENTILADOR SERIE TRIFÁSICA HCFX 90 T6 (A3:4) F400 IE2 3Kw | 3429.42 |
| CATHCFX4000207 | VENTILADOR SERIE TRIFÁSICA HCFX 90 T6 (A3:4) F400 IE2 4Kw | 3678.53 |
| CATHCFX4000208 | VENTILADOR SERIE TRIFÁSICA HCFX 90 T6 (A3:4) F400 IE2 5,5Kw | 3835.81 |
| CATHCFX4000209 | VENTILADOR SERIE TRIFÁSICA HCFX 100 T6 (A3:8) F400 IE2 1,5Kw | 3388.21 |
| CATHCFX4000210 | VENTILADOR SERIE TRIFÁSICA HCFX 100 T6 (A3:8) F400 IE2 2,2Kw | 3532.29 |
| CATHCFX4000211 | VENTILADOR SERIE TRIFÁSICA HCFX 100 T6 (A3:8) F400 IE2 3Kw | 3890.86 |
| CATHCFX4000212 | VENTILADOR SERIE TRIFÁSICA HCFX 100 T6 (A3:8) F400 IE2 4Kw | 4139.97 |
| CATHCFX4000213 | VENTILADOR SERIE TRIFÁSICA HCFX 100 T6 (A3:8) F400 IE2 5,5Kw | 4297.25 |
| CATHCFX4000214 | VENTILADOR SERIE TRIFÁSICA HCFX 100 T6 (A3:8) F400 IE2 7,5Kw | 5416.12 |
| CATHCFX4000215 | VENTILADOR SERIE TRIFÁSICA HCFX 100 T6 (A3:4) F400 IE2 1,5Kw | 3107.2 |
| CATHCFX4000216 | VENTILADOR SERIE TRIFÁSICA HCFX 100 T6 (A3:4) F400 IE2 2,2Kw | 3251.17 |
| CATHCFX4000217 | VENTILADOR SERIE TRIFÁSICA HCFX 100 T6 (A3:4) F400 IE2 3Kw | 3609.85 |
| CATHCFX4000218 | VENTILADOR SERIE TRIFÁSICA HCFX 100 T6 (A3:4) F400 IE2 4Kw | 3858.95 |
| CATHCFX4000219 | VENTILADOR SERIE TRIFÁSICA HCFX 100 T6 (A3:4) F400 IE2 5,5Kw | 4016.23 |
| CATHCFX4000220 | VENTILADOR SERIE TRIFÁSICA HCFX 100 T6 (A3:4) F400 IE2 7,5Kw | 5135.1 |
| CATHCFX4000221 | VENTILADOR SERIE TRIFÁSICA HCFX 112 T6 (A3:8) F400 IE2 2,2Kw | 4227.37 |
| CATHCFX4000222 | VENTILADOR SERIE TRIFÁSICA HCFX 112 T6 (A3:8) F400 IE2 3Kw | 4585.94 |
| CATHCFX4000223 | VENTILADOR SERIE TRIFÁSICA HCFX 112 T6 (A3:8) F400 IE2 4Kw | 4835.05 |
| CATHCFX4000224 | VENTILADOR SERIE TRIFÁSICA HCFX 112 T6 (A3:8) F400 IE2 5,5Kw | 4992.32 |
| CATHCFX4000225 | VENTILADOR SERIE TRIFÁSICA HCFX 112 T6 (A3:8) F400 IE2 7,5Kw | 6111.2 |
| CATHCFX4000226 | VENTILADOR SERIE TRIFÁSICA HCFX 112 T6 (A3:8) F400 IE2 11Kw | 6827.91 |
| CATHCFX4000227 | VENTILADOR SERIE TRIFÁSICA HCFX 112 T6 (A3:4) F400 IE2 2,2Kw | 3946.24 |
| CATHCFX4000228 | VENTILADOR SERIE TRIFÁSICA HCFX 112 T6 (A3:4) F400 IE2 3Kw | 4304.93 |
| CATHCFX4000229 | VENTILADOR SERIE TRIFÁSICA HCFX 112 T6 (A3:4) F400 IE2 4Kw | 4554.03 |
| CATHCFX4000230 | VENTILADOR SERIE TRIFÁSICA HCFX 112 T6 (A3:4) F400 IE2 5,5Kw | 4711.31 |
| CATHCFX4000231 | VENTILADOR SERIE TRIFÁSICA HCFX 112 T6 (A3:4) F400 IE2 7,5Kw | 5830.18 |
| CATHCFX4000232 | VENTILADOR SERIE TRIFÁSICA HCFX 112 T6 (A3:4) F400 IE2 11Kw | 6546.9 |
| CATHCFX4000233 | VENTILADOR SERIE TRIFÁSICA HCFX 125 T6 (A3:8) F400 IE2 3Kw | 4803.36 |
| CATHCFX4000234 | VENTILADOR SERIE TRIFÁSICA HCFX 125 T6 (A3:8) F400 IE2 4Kw | 5052.47 |
| CATHCFX4000235 | VENTILADOR SERIE TRIFÁSICA HCFX 125 T6 (A3:8) F400 IE2 5,5Kw | 5209.85 |
| CATHCFX4000236 | VENTILADOR SERIE TRIFÁSICA HCFX 125 T6 (A3:8) F400 IE2 7,5Kw | 6328.62 |
| CATHCFX4000237 | VENTILADOR SERIE TRIFÁSICA HCFX 125 T6 (A3:8) F400 IE2 11Kw | 7045.33 |
| CATHCFX4000238 | VENTILADOR SERIE TRIFÁSICA HCFX 125 T6 (A3:8) F400 IE2 15Kw | 7810.17 |
| CATHCFX4000239 | VENTILADOR SERIE TRIFÁSICA HCFX 125 T6 (A3:4) F400 IE2 3Kw | 4522.34 |
| CATHCFX4000240 | VENTILADOR SERIE TRIFÁSICA HCFX 125 T6 (A3:4) F400 IE2 4Kw | 4771.45 |
| CATHCFX4000241 | VENTILADOR SERIE TRIFÁSICA HCFX 125 T6 (A3:4) F400 IE2 5,5Kw | 4928.72 |
| CATHCFX4000242 | VENTILADOR SERIE TRIFÁSICA HCFX 125 T6 (A3:4) F400 IE2 7,5Kw | 6047.6 |
| CATHCFX4000243 | VENTILADOR SERIE TRIFÁSICA HCFX 125 T6 (A3:4) F400 IE2 11Kw | 6764.31 |
| CATHCFX4000244 | VENTILADOR SERIE TRIFÁSICA HCFX 125 T6 (A3:4) F400 IE2 15Kw | 7529.16 |
| CATHCFX3000001 | VENTILADOR SERIE TRIFÁSICA HCFX 45 T4 (A2:9) F300 IE3 0,55Kw | 957.38 |
| CATHCFX3000002 | VENTILADOR SERIE TRIFÁSICA HCFX 45 T4 (A2:9) F300 IE3 0,75Kw | 960.52 |
| CATHCFX3000003 | VENTILADOR SERIE TRIFÁSICA HCFX 45 T4 (A2:6) F300 IE3 0,55Kw | 887.07 |
| CATHCFX3000004 | VENTILADOR SERIE TRIFÁSICA HCFX 45 T4 (A2:6) F300 IE3 0,75Kw | 890.32 |
| CATHCFX3000005 | VENTILADOR SERIE TRIFÁSICA HCFX 50 T4 (A2:9) F300 IE3 0,55Kw | 1021.74 |
| CATHCFX3000006 | VENTILADOR SERIE TRIFÁSICA HCFX 50 T4 (A2:9) F300 IE3 0,75Kw | 1024.88 |
| CATHCFX3000007 | VENTILADOR SERIE TRIFÁSICA HCFX 50 T4 (A2:9) F300 IE3 1,1Kw | 1037.43 |
| CATHCFX3000008 | VENTILADOR SERIE TRIFÁSICA HCFX 50 T4 (A2:6) F300 IE3 0,55Kw | 951.43 |
| CATHCFX3000009 | VENTILADOR SERIE TRIFÁSICA HCFX 50 T4 (A2:6) F300 IE3 0,75Kw | 954.57 |
| CATHCFX3000010 | VENTILADOR SERIE TRIFÁSICA HCFX 50 T4 (A2:6) F300 IE3 1,1Kw | 967.12 |
| CATHCFX3000011 | VENTILADOR SERIE TRIFÁSICA HCFX 56 T4 (A2:9) F300 IE3 0,55Kw | 1055.38 |
| CATHCFX3000012 | VENTILADOR SERIE TRIFÁSICA HCFX 56 T4 (A2:9) F300 IE3 0,75Kw | 1058.52 |
| CATHCFX3000013 | VENTILADOR SERIE TRIFÁSICA HCFX 56 T4 (A2:9) F300 IE3 1,1Kw | 1071.07 |
| CATHCFX3000014 | VENTILADOR SERIE TRIFÁSICA HCFX 56 T4 (A2:9) F300 IE3 1,5Kw | 1103.41 |
| CATHCFX3000015 | VENTILADOR SERIE TRIFÁSICA HCFX 56 T4 (A2:9) F300 IE3 2,2Kw | 1354.9 |
| CATHCFX3000016 | VENTILADOR SERIE TRIFÁSICA HCFX 56 T4 (A2:6) F300 IE3 0,55Kw | 985.18 |
| CATHCFX3000017 | VENTILADOR SERIE TRIFÁSICA HCFX 56 T4 (A2:6) F300 IE3 0,75Kw | 988.32 |
| CATHCFX3000018 | VENTILADOR SERIE TRIFÁSICA HCFX 56 T4 (A2:6) F300 IE3 1,1Kw | 1000.87 |
| CATHCFX3000019 | VENTILADOR SERIE TRIFÁSICA HCFX 56 T4 (A2:6) F300 IE3 1,5Kw | 1033.1 |
| CATHCFX3000020 | VENTILADOR SERIE TRIFÁSICA HCFX 56 T4 (A2:6) F300 IE3 2,2Kw | 1284.59 |
| CATHCFX3000021 | VENTILADOR SERIE TRIFÁSICA HCFX 63 T4 (A2:9) F300 IE3 0,55Kw | 1108.17 |
| CATHCFX3000022 | VENTILADOR SERIE TRIFÁSICA HCFX 63 T4 (A2:9) F300 IE3 0,75Kw | 1111.3 |
| CATHCFX3000023 | VENTILADOR SERIE TRIFÁSICA HCFX 63 T4 (A2:9) F300 IE3 1,1Kw | 1123.85 |
| CATHCFX3000024 | VENTILADOR SERIE TRIFÁSICA HCFX 63 T4 (A2:9) F300 IE3 1,5Kw | 1156.19 |
| CATHCFX3000025 | VENTILADOR SERIE TRIFÁSICA HCFX 63 T4 (A2:9) F300 IE3 2,2Kw | 1407.68 |
| CATHCFX3000026 | VENTILADOR SERIE TRIFÁSICA HCFX 63 T4 (A2:9) F300 IE3 3Kw | 1567.98 |
| CATHCFX3000027 | VENTILADOR SERIE TRIFÁSICA HCFX 63 T4 (A2:6) F300 IE3 0,55Kw | 1037.97 |
| CATHCFX3000028 | VENTILADOR SERIE TRIFÁSICA HCFX 63 T4 (A2:6) F300 IE3 0,75Kw | 1041.1 |
| CATHCFX3000029 | VENTILADOR SERIE TRIFÁSICA HCFX 63 T4 (A2:6) F300 IE3 1,1Kw | 1053.65 |
| CATHCFX3000030 | VENTILADOR SERIE TRIFÁSICA HCFX 63 T4 (A2:6) F300 IE3 1,5Kw | 1085.89 |
| CATHCFX3000031 | VENTILADOR SERIE TRIFÁSICA HCFX 63 T4 (A2:6) F300 IE3 2,2Kw | 1337.37 |
| CATHCFX3000032 | VENTILADOR SERIE TRIFÁSICA HCFX 63 T4 (A2:6) F300 IE3 3Kw | 1497.68 |
| CATHCFX3000033 | VENTILADOR SERIE TRIFÁSICA HCFX 71 T4 (A2:9) F300 IE3 0,75Kw | 1198.16 |
| CATHCFX3000034 | VENTILADOR SERIE TRIFÁSICA HCFX 71 T4 (A2:9) F300 IE3 1,1Kw | 1210.71 |
| CATHCFX3000035 | VENTILADOR SERIE TRIFÁSICA HCFX 71 T4 (A2:9) F300 IE3 1,5Kw | 1243.05 |
| CATHCFX3000036 | VENTILADOR SERIE TRIFÁSICA HCFX 71 T4 (A2:9) F300 IE3 2,2Kw | 1494.54 |
| CATHCFX3000037 | VENTILADOR SERIE TRIFÁSICA HCFX 71 T4 (A2:9) F300 IE3 3Kw | 1654.84 |
| CATHCFX3000038 | VENTILADOR SERIE TRIFÁSICA HCFX 71 T4 (A2:9) F300 IE3 4Kw | 1827.48 |
| CATHCFX3000039 | VENTILADOR SERIE TRIFÁSICA HCFX 71 T4 (A2:6) F300 IE3 0,75Kw | 1127.96 |
| CATHCFX3000040 | VENTILADOR SERIE TRIFÁSICA HCFX 71 T4 (A2:6) F300 IE3 1,1Kw | 1140.51 |
| CATHCFX3000041 | VENTILADOR SERIE TRIFÁSICA HCFX 71 T4 (A2:6) F300 IE3 1,5Kw | 1172.74 |
| CATHCFX3000042 | VENTILADOR SERIE TRIFÁSICA HCFX 71 T4 (A2:6) F300 IE3 2,2Kw | 1424.23 |
| CATHCFX3000043 | VENTILADOR SERIE TRIFÁSICA HCFX 71 T4 (A2:6) F300 IE3 3Kw | 1584.53 |
| CATHCFX3000044 | VENTILADOR SERIE TRIFÁSICA HCFX 71 T4 (A2:6) F300 IE3 4Kw | 1757.17 |
| CATHCFX3000045 | VENTILADOR SERIE TRIFÁSICA HCFX 80 T4 (A2:9) F300 IE3 1,1Kw | 1280.48 |
| CATHCFX3000046 | VENTILADOR SERIE TRIFÁSICA HCFX 80 T4 (A2:9) F300 IE3 1,5Kw | 1312.71 |
| CATHCFX3000047 | VENTILADOR SERIE TRIFÁSICA HCFX 80 T4 (A2:9) F300 IE3 2,2Kw | 1564.2 |
| CATHCFX3000048 | VENTILADOR SERIE TRIFÁSICA HCFX 80 T4 (A2:9) F300 IE3 3Kw | 1724.5 |
| CATHCFX3000049 | VENTILADOR SERIE TRIFÁSICA HCFX 80 T4 (A2:9) F300 IE3 4Kw | 1897.14 |
| CATHCFX3000050 | VENTILADOR SERIE TRIFÁSICA HCFX 80 T4 (A2:9) F300 IE3 5,5Kw | 2185.72 |
| CATHCFX3000051 | VENTILADOR SERIE TRIFÁSICA HCFX 80 T4 (A2:9) F300 IE3 7,5Kw | 2469.77 |
| CATHCFX3000052 | VENTILADOR SERIE TRIFÁSICA HCFX 80 T4 (A2:6) F300 IE3 1,1Kw | 1210.17 |
| CATHCFX3000053 | VENTILADOR SERIE TRIFÁSICA HCFX 80 T4 (A2:6) F300 IE3 1,5Kw | 1242.51 |
| CATHCFX3000054 | VENTILADOR SERIE TRIFÁSICA HCFX 80 T4 (A2:6) F300 IE3 2,2Kw | 1493.89 |
| CATHCFX3000055 | VENTILADOR SERIE TRIFÁSICA HCFX 80 T4 (A2:6) F300 IE3 3Kw | 1654.19 |
| CATHCFX3000056 | VENTILADOR SERIE TRIFÁSICA HCFX 80 T4 (A2:6) F300 IE3 4Kw | 1826.83 |
| CATHCFX3000057 | VENTILADOR SERIE TRIFÁSICA HCFX 80 T4 (A2:6) F300 IE3 5,5Kw | 2115.42 |
| CATHCFX3000058 | VENTILADOR SERIE TRIFÁSICA HCFX 80 T4 (A2:6) F300 IE3 7,5Kw | 2399.57 |
| CATHCFX3000059 | VENTILADOR SERIE TRIFÁSICA HCFX 90 T4 (A6:6) F300 IE3 3Kw | 2473.34 |
| CATHCFX3000060 | VENTILADOR SERIE TRIFÁSICA HCFX 90 T4 (A6:6) F300 IE3 4Kw | 2645.97 |
| CATHCFX3000061 | VENTILADOR SERIE TRIFÁSICA HCFX 90 T4 (A6:6) F300 IE3 5,5Kw | 2934.56 |
| CATHCFX3000062 | VENTILADOR SERIE TRIFÁSICA HCFX 90 T4 (A6:6) F300 IE3 7,5Kw | 3218.72 |
| CATHCFX3000063 | VENTILADOR SERIE TRIFÁSICA HCFX 90 T4 (A6:6) F300 IE3 9,2Kw | 3546.35 |
| CATHCFX3000064 | VENTILADOR SERIE TRIFÁSICA HCFX 90 T4 (A6:6) F300 IE3 15Kw | 4777.94 |
| CATHCFX3000065 | VENTILADOR SERIE TRIFÁSICA HCFX 90 T4 (A6:3) F300 IE3 3Kw | 2240.46 |
| CATHCFX3000066 | VENTILADOR SERIE TRIFÁSICA HCFX 90 T4 (A6:3) F300 IE3 4Kw | 2413.09 |
| CATHCFX3000067 | VENTILADOR SERIE TRIFÁSICA HCFX 90 T4 (A6:3) F300 IE3 5,5Kw | 2701.57 |
| CATHCFX3000068 | VENTILADOR SERIE TRIFÁSICA HCFX 90 T4 (A6:3) F300 IE3 7,5Kw | 2985.72 |
| CATHCFX3000069 | VENTILADOR SERIE TRIFÁSICA HCFX 90 T4 (A6:3) F300 IE3 9,2Kw | 3313.47 |
| CATHCFX3000070 | VENTILADOR SERIE TRIFÁSICA HCFX 90 T4 (A6:3) F300 IE3 15Kw | 4545.06 |
| CATHCFX3000071 | VENTILADOR SERIE TRIFÁSICA HCFX 100 T4 (A6:6) F300 IE3 5,5Kw | 3114.98 |
| CATHCFX3000072 | VENTILADOR SERIE TRIFÁSICA HCFX 100 T4 (A6:6) F300 IE3 7,5Kw | 3399.03 |
| CATHCFX3000073 | VENTILADOR SERIE TRIFÁSICA HCFX 100 T4 (A6:6) F300 IE3 9,2Kw | 3726.77 |
| CATHCFX3000074 | VENTILADOR SERIE TRIFÁSICA HCFX 100 T4 (A6:6) F300 IE3 15Kw | 4958.36 |
| CATHCFX3000075 | VENTILADOR SERIE TRIFÁSICA HCFX 100 T4 (A6:6) F300 IE3 18,5Kw | 5535.21 |
| CATHCFX3000076 | VENTILADOR SERIE TRIFÁSICA HCFX 100 T4 (A6:6) F300 IE3 22Kw | 6059.17 |
| CATHCFX3000077 | VENTILADOR SERIE TRIFÁSICA HCFX 100 T4 (A6:3) F300 IE3 5,5Kw | 2881.99 |
| CATHCFX3000078 | VENTILADOR SERIE TRIFÁSICA HCFX 100 T4 (A6:3) F300 IE3 7,5Kw | 3166.04 |
| CATHCFX3000079 | VENTILADOR SERIE TRIFÁSICA HCFX 100 T4 (A6:3) F300 IE3 9,2Kw | 3493.78 |
| CATHCFX3000080 | VENTILADOR SERIE TRIFÁSICA HCFX 100 T4 (A6:3) F300 IE3 15Kw | 4725.37 |
| CATHCFX3000081 | VENTILADOR SERIE TRIFÁSICA HCFX 100 T4 (A6:3) F300 IE3 18,5Kw | 5302.22 |
| CATHCFX3000082 | VENTILADOR SERIE TRIFÁSICA HCFX 100 T4 (A6:3) F300 IE3 22Kw | 5826.18 |
| CATHCFX3000083 | VENTILADOR SERIE TRIFÁSICA HCFX 112 T4 (A6:6) F300 IE3 5,5Kw | 3810.06 |
| CATHCFX3000084 | VENTILADOR SERIE TRIFÁSICA HCFX 112 T4 (A6:6) F300 IE3 7,5Kw | 4094.11 |
| CATHCFX3000085 | VENTILADOR SERIE TRIFÁSICA HCFX 112 T4 (A6:6) F300 IE3 9,2Kw | 4421.85 |
| CATHCFX3000086 | VENTILADOR SERIE TRIFÁSICA HCFX 112 T4 (A6:6) F300 IE3 15Kw | 5653.44 |
| CATHCFX3000087 | VENTILADOR SERIE TRIFÁSICA HCFX 112 T4 (A6:6) F300 IE3 18,5Kw | 6230.29 |
| CATHCFX3000088 | VENTILADOR SERIE TRIFÁSICA HCFX 112 T4 (A6:6) F300 IE3 22Kw | 6754.25 |
| CATHCFX3000089 | VENTILADOR SERIE TRIFÁSICA HCFX 112 T4 (A6:6) F300 IE3 30Kw | 8052.36 |
| CATHCFX3000090 | VENTILADOR SERIE TRIFÁSICA HCFX 112 T4 (A6:6) F300 IE3 37Kw | 8960.96 |
| CATHCFX3000091 | VENTILADOR SERIE TRIFÁSICA HCFX 112 T4 (A6:3) F300 IE3 5,5Kw | 3577.07 |
| CATHCFX3000092 | VENTILADOR SERIE TRIFÁSICA HCFX 112 T4 (A6:3) F300 IE3 7,5Kw | 3861.12 |
| CATHCFX3000093 | VENTILADOR SERIE TRIFÁSICA HCFX 112 T4 (A6:3) F300 IE3 9,2Kw | 4188.86 |
| CATHCFX3000094 | VENTILADOR SERIE TRIFÁSICA HCFX 112 T4 (A6:3) F300 IE3 15Kw | 5420.45 |
| CATHCFX3000095 | VENTILADOR SERIE TRIFÁSICA HCFX 112 T4 (A6:3) F300 IE3 18,5Kw | 5997.3 |
| CATHCFX3000096 | VENTILADOR SERIE TRIFÁSICA HCFX 112 T4 (A6:3) F300 IE3 22Kw | 6521.26 |
| CATHCFX3000097 | VENTILADOR SERIE TRIFÁSICA HCFX 112 T4 (A6:3) F300 IE3 30Kw | 7819.37 |
| CATHCFX3000098 | VENTILADOR SERIE TRIFÁSICA HCFX 112 T4 (A6:3) F300 IE3 37Kw | 8727.97 |
| CATHCFX3000099 | VENTILADOR SERIE TRIFÁSICA HCFX 125 T4 (A6:6) F300 IE3 7,5Kw | 4311.63 |
| CATHCFX3000100 | VENTILADOR SERIE TRIFÁSICA HCFX 125 T4 (A6:6) F300 IE3 9,2Kw | 4639.27 |
| CATHCFX3000101 | VENTILADOR SERIE TRIFÁSICA HCFX 125 T4 (A6:6) F300 IE3 15Kw | 5870.85 |
| CATHCFX3000102 | VENTILADOR SERIE TRIFÁSICA HCFX 125 T4 (A6:6) F300 IE3 18,5Kw | 6447.71 |
| CATHCFX3000103 | VENTILADOR SERIE TRIFÁSICA HCFX 125 T4 (A6:6) F300 IE3 22Kw | 6971.77 |
| CATHCFX3000104 | VENTILADOR SERIE TRIFÁSICA HCFX 125 T4 (A6:6) F300 IE3 30Kw | 8269.88 |
| CATHCFX3000105 | VENTILADOR SERIE TRIFÁSICA HCFX 125 T4 (A6:6) F300 IE3 37Kw | 9178.37 |
| CATHCFX3000106 | VENTILADOR SERIE TRIFÁSICA HCFX 125 T4 (A6:6) F300 IE3 45Kw | 10332.19 |
| CATHCFX3000107 | VENTILADOR SERIE TRIFÁSICA HCFX 125 T4 (A6:3) F300 IE3 7,5Kw | 4078.64 |
| CATHCFX3000108 | VENTILADOR SERIE TRIFÁSICA HCFX 125 T4 (A6:3) F300 IE3 9,2Kw | 4406.39 |
| CATHCFX3000109 | VENTILADOR SERIE TRIFÁSICA HCFX 125 T4 (A6:3) F300 IE3 15Kw | 5637.97 |
| CATHCFX3000110 | VENTILADOR SERIE TRIFÁSICA HCFX 125 T4 (A6:3) F300 IE3 18,5Kw | 6214.72 |
| CATHCFX3000111 | VENTILADOR SERIE TRIFÁSICA HCFX 125 T4 (A6:3) F300 IE3 22Kw | 6738.78 |
| CATHCFX3000112 | VENTILADOR SERIE TRIFÁSICA HCFX 125 T4 (A6:3) F300 IE3 30Kw | 8036.89 |
| CATHCFX3000113 | VENTILADOR SERIE TRIFÁSICA HCFX 125 T4 (A6:3) F300 IE3 37Kw | 8945.38 |
| CATHCFX3000114 | VENTILADOR SERIE TRIFÁSICA HCFX 125 T4 (A6:3) F300 IE3 45Kw | 10099.2 |
| CATHCFX3000115 | VENTILADOR SERIE TRIFÁSICA HCFX 45 T4 (A2:9) F300 IE2 0,55Kw | 904.38 |
| CATHCFX3000116 | VENTILADOR SERIE TRIFÁSICA HCFX 45 T4 (A2:9) F300 IE2 0,75Kw | 912.49 |
| CATHCFX3000117 | VENTILADOR SERIE TRIFÁSICA HCFX 45 T4 (A2:6) F300 IE2 0,55Kw | 834.07 |
| CATHCFX3000118 | VENTILADOR SERIE TRIFÁSICA HCFX 45 T4 (A2:6) F300 IE2 0,75Kw | 842.19 |
| CATHCFX3000119 | VENTILADOR SERIE TRIFÁSICA HCFX 50 T4 (A2:9) F300 IE2 0,55Kw | 968.63 |
| CATHCFX3000120 | VENTILADOR SERIE TRIFÁSICA HCFX 50 T4 (A2:9) F300 IE2 0,75Kw | 976.75 |
| CATHCFX3000121 | VENTILADOR SERIE TRIFÁSICA HCFX 50 T4 (A2:9) F300 IE2 1,1Kw | 1008.55 |
| CATHCFX3000122 | VENTILADOR SERIE TRIFÁSICA HCFX 50 T4 (A2:6) F300 IE2 0,55Kw | 898.43 |
| CATHCFX3000123 | VENTILADOR SERIE TRIFÁSICA HCFX 50 T4 (A2:6) F300 IE2 0,75Kw | 906.54 |
| CATHCFX3000124 | VENTILADOR SERIE TRIFÁSICA HCFX 50 T4 (A2:6) F300 IE2 1,1Kw | 938.24 |
| CATHCFX3000125 | VENTILADOR SERIE TRIFÁSICA HCFX 56 T4 (A2:9) F300 IE2 0,55Kw | 1002.38 |
| CATHCFX3000126 | VENTILADOR SERIE TRIFÁSICA HCFX 56 T4 (A2:9) F300 IE2 0,75Kw | 1010.49 |
| CATHCFX3000127 | VENTILADOR SERIE TRIFÁSICA HCFX 56 T4 (A2:9) F300 IE2 1,1Kw | 1042.19 |
| CATHCFX3000128 | VENTILADOR SERIE TRIFÁSICA HCFX 56 T4 (A2:9) F300 IE2 1,5Kw | 1072.58 |
| CATHCFX3000129 | VENTILADOR SERIE TRIFÁSICA HCFX 56 T4 (A2:9) F300 IE2 2,2Kw | 1303.3 |
| CATHCFX3000130 | VENTILADOR SERIE TRIFÁSICA HCFX 56 T4 (A2:6) F300 IE2 0,55Kw | 932.07 |
| CATHCFX3000131 | VENTILADOR SERIE TRIFÁSICA HCFX 56 T4 (A2:6) F300 IE2 0,75Kw | 940.18 |
| CATHCFX3000132 | VENTILADOR SERIE TRIFÁSICA HCFX 56 T4 (A2:6) F300 IE2 1,1Kw | 971.88 |
| CATHCFX3000133 | VENTILADOR SERIE TRIFÁSICA HCFX 56 T4 (A2:6) F300 IE2 1,5Kw | 1002.38 |
| CATHCFX3000134 | VENTILADOR SERIE TRIFÁSICA HCFX 56 T4 (A2:6) F300 IE2 2,2Kw | 1232.99 |
| CATHCFX3000135 | VENTILADOR SERIE TRIFÁSICA HCFX 63 T4 (A2:9) F300 IE2 0,55Kw | 1055.17 |
| CATHCFX3000136 | VENTILADOR SERIE TRIFÁSICA HCFX 63 T4 (A2:9) F300 IE2 0,75Kw | 1063.28 |
| CATHCFX3000137 | VENTILADOR SERIE TRIFÁSICA HCFX 63 T4 (A2:9) F300 IE2 1,1Kw | 1094.97 |
| CATHCFX3000138 | VENTILADOR SERIE TRIFÁSICA HCFX 63 T4 (A2:9) F300 IE2 1,5Kw | 1125.47 |
| CATHCFX3000139 | VENTILADOR SERIE TRIFÁSICA HCFX 63 T4 (A2:9) F300 IE2 2,2Kw | 1356.09 |
| CATHCFX3000140 | VENTILADOR SERIE TRIFÁSICA HCFX 63 T4 (A2:9) F300 IE2 3Kw | 1482.86 |
| CATHCFX3000141 | VENTILADOR SERIE TRIFÁSICA HCFX 63 T4 (A2:6) F300 IE2 0,55Kw | 984.86 |
| CATHCFX3000142 | VENTILADOR SERIE TRIFÁSICA HCFX 63 T4 (A2:6) F300 IE2 0,75Kw | 992.97 |
| CATHCFX3000143 | VENTILADOR SERIE TRIFÁSICA HCFX 63 T4 (A2:6) F300 IE2 1,1Kw | 1024.77 |
| CATHCFX3000144 | VENTILADOR SERIE TRIFÁSICA HCFX 63 T4 (A2:6) F300 IE2 1,5Kw | 1055.17 |
| CATHCFX3000145 | VENTILADOR SERIE TRIFÁSICA HCFX 63 T4 (A2:6) F300 IE2 2,2Kw | 1285.78 |
| CATHCFX3000146 | VENTILADOR SERIE TRIFÁSICA HCFX 63 T4 (A2:6) F300 IE2 3Kw | 1412.55 |
| CATHCFX3000147 | VENTILADOR SERIE TRIFÁSICA HCFX 71 T4 (A2:9) F300 IE2 0,75Kw | 1150.14 |
| CATHCFX3000148 | VENTILADOR SERIE TRIFÁSICA HCFX 71 T4 (A2:9) F300 IE2 1,1Kw | 1181.83 |
| CATHCFX3000149 | VENTILADOR SERIE TRIFÁSICA HCFX 71 T4 (A2:9) F300 IE2 1,5Kw | 1212.22 |
| CATHCFX3000150 | VENTILADOR SERIE TRIFÁSICA HCFX 71 T4 (A2:9) F300 IE2 2,2Kw | 1442.94 |
| CATHCFX3000151 | VENTILADOR SERIE TRIFÁSICA HCFX 71 T4 (A2:9) F300 IE2 3Kw | 1569.71 |
| CATHCFX3000152 | VENTILADOR SERIE TRIFÁSICA HCFX 71 T4 (A2:9) F300 IE2 4Kw | 1763.55 |
| CATHCFX3000153 | VENTILADOR SERIE TRIFÁSICA HCFX 71 T4 (A2:6) F300 IE2 0,75Kw | 1079.83 |
| CATHCFX3000154 | VENTILADOR SERIE TRIFÁSICA HCFX 71 T4 (A2:6) F300 IE2 1,1Kw | 1111.63 |
| CATHCFX3000155 | VENTILADOR SERIE TRIFÁSICA HCFX 71 T4 (A2:6) F300 IE2 1,5Kw | 1142.02 |
| CATHCFX3000156 | VENTILADOR SERIE TRIFÁSICA HCFX 71 T4 (A2:6) F300 IE2 2,2Kw | 1372.64 |
| CATHCFX3000157 | VENTILADOR SERIE TRIFÁSICA HCFX 71 T4 (A2:6) F300 IE2 3Kw | 1499.41 |
| CATHCFX3000158 | VENTILADOR SERIE TRIFÁSICA HCFX 71 T4 (A2:6) F300 IE2 4Kw | 1693.35 |
| CATHCFX3000159 | VENTILADOR SERIE TRIFÁSICA HCFX 80 T4 (A2:9) F300 IE2 1,1Kw | 1251.6 |
| CATHCFX3000160 | VENTILADOR SERIE TRIFÁSICA HCFX 80 T4 (A2:9) F300 IE2 1,5Kw | 1281.99 |
| CATHCFX3000161 | VENTILADOR SERIE TRIFÁSICA HCFX 80 T4 (A2:9) F300 IE2 2,2Kw | 1512.6 |
| CATHCFX3000162 | VENTILADOR SERIE TRIFÁSICA HCFX 80 T4 (A2:9) F300 IE2 3Kw | 1639.37 |
| CATHCFX3000163 | VENTILADOR SERIE TRIFÁSICA HCFX 80 T4 (A2:9) F300 IE2 4Kw | 1833.32 |
| CATHCFX3000164 | VENTILADOR SERIE TRIFÁSICA HCFX 80 T4 (A2:9) F300 IE2 5,5Kw | 2054.52 |
| CATHCFX3000165 | VENTILADOR SERIE TRIFÁSICA HCFX 80 T4 (A2:9) F300 IE2 7,5Kw | 2373.5 |
| CATHCFX3000166 | VENTILADOR SERIE TRIFÁSICA HCFX 80 T4 (A2:6) F300 IE2 1,1Kw | 1181.29 |
| CATHCFX3000167 | VENTILADOR SERIE TRIFÁSICA HCFX 80 T4 (A2:6) F300 IE2 1,5Kw | 1211.68 |
| CATHCFX3000168 | VENTILADOR SERIE TRIFÁSICA HCFX 80 T4 (A2:6) F300 IE2 2,2Kw | 1442.4 |
| CATHCFX3000169 | VENTILADOR SERIE TRIFÁSICA HCFX 80 T4 (A2:6) F300 IE2 3Kw | 1569.07 |
| CATHCFX3000170 | VENTILADOR SERIE TRIFÁSICA HCFX 80 T4 (A2:6) F300 IE2 4Kw | 1763.01 |
| CATHCFX3000171 | VENTILADOR SERIE TRIFÁSICA HCFX 80 T4 (A2:6) F300 IE2 5,5Kw | 1984.32 |
| CATHCFX3000172 | VENTILADOR SERIE TRIFÁSICA HCFX 80 T4 (A2:6) F300 IE2 7,5Kw | 2303.3 |
| CATHCFX3000173 | VENTILADOR SERIE TRIFÁSICA HCFX 90 T4 (A6:6) F300 IE2 3Kw | 2388.21 |
| CATHCFX3000174 | VENTILADOR SERIE TRIFÁSICA HCFX 90 T4 (A6:6) F300 IE2 4Kw | 2582.15 |
| CATHCFX3000175 | VENTILADOR SERIE TRIFÁSICA HCFX 90 T4 (A6:6) F300 IE2 5,5Kw | 2803.46 |
| CATHCFX3000176 | VENTILADOR SERIE TRIFÁSICA HCFX 90 T4 (A6:6) F300 IE2 7,5Kw | 3122.45 |
| CATHCFX3000177 | VENTILADOR SERIE TRIFÁSICA HCFX 90 T4 (A6:6) F300 IE2 9,2Kw | 3362.79 |
| CATHCFX3000178 | VENTILADOR SERIE TRIFÁSICA HCFX 90 T4 (A6:6) F300 IE2 15Kw | 4484.7 |
| CATHCFX3000179 | VENTILADOR SERIE TRIFÁSICA HCFX 90 T4 (A6:3) F300 IE2 3Kw | 2155.33 |
| CATHCFX3000180 | VENTILADOR SERIE TRIFÁSICA HCFX 90 T4 (A6:3) F300 IE2 4Kw | 2349.16 |
| CATHCFX3000181 | VENTILADOR SERIE TRIFÁSICA HCFX 90 T4 (A6:3) F300 IE2 5,5Kw | 2570.47 |
| CATHCFX3000182 | VENTILADOR SERIE TRIFÁSICA HCFX 90 T4 (A6:3) F300 IE2 7,5Kw | 2889.46 |
| CATHCFX3000183 | VENTILADOR SERIE TRIFÁSICA HCFX 90 T4 (A6:3) F300 IE2 9,2Kw | 3129.91 |
| CATHCFX3000184 | VENTILADOR SERIE TRIFÁSICA HCFX 90 T4 (A6:3) F300 IE2 15Kw | 4251.71 |
| CATHCFX3000185 | VENTILADOR SERIE TRIFÁSICA HCFX 100 T4 (A6:6) F300 IE2 5,5Kw | 2983.89 |
| CATHCFX3000186 | VENTILADOR SERIE TRIFÁSICA HCFX 100 T4 (A6:6) F300 IE2 7,5Kw | 3302.87 |
| CATHCFX3000187 | VENTILADOR SERIE TRIFÁSICA HCFX 100 T4 (A6:6) F300 IE2 9,2Kw | 3543.22 |
| CATHCFX3000188 | VENTILADOR SERIE TRIFÁSICA HCFX 100 T4 (A6:6) F300 IE2 15Kw | 4665.12 |
| CATHCFX3000189 | VENTILADOR SERIE TRIFÁSICA HCFX 100 T4 (A6:6) F300 IE2 18,5Kw | 5189.08 |
| CATHCFX3000190 | VENTILADOR SERIE TRIFÁSICA HCFX 100 T4 (A6:6) F300 IE2 22Kw | 5660.25 |
| CATHCFX3000191 | VENTILADOR SERIE TRIFÁSICA HCFX 100 T4 (A6:3) F300 IE2 5,5Kw | 2750.89 |
| CATHCFX3000192 | VENTILADOR SERIE TRIFÁSICA HCFX 100 T4 (A6:3) F300 IE2 7,5Kw | 3069.88 |
| CATHCFX3000193 | VENTILADOR SERIE TRIFÁSICA HCFX 100 T4 (A6:3) F300 IE2 9,2Kw | 3310.22 |
| CATHCFX3000194 | VENTILADOR SERIE TRIFÁSICA HCFX 100 T4 (A6:3) F300 IE2 15Kw | 4432.13 |
| CATHCFX3000195 | VENTILADOR SERIE TRIFÁSICA HCFX 100 T4 (A6:3) F300 IE2 18,5Kw | 4956.2 |
| CATHCFX3000196 | VENTILADOR SERIE TRIFÁSICA HCFX 100 T4 (A6:3) F300 IE2 22Kw | 5427.26 |
| CATHCFX3000197 | VENTILADOR SERIE TRIFÁSICA HCFX 112 T4 (A6:6) F300 IE2 5,5Kw | 3678.96 |
| CATHCFX3000198 | VENTILADOR SERIE TRIFÁSICA HCFX 112 T4 (A6:6) F300 IE2 7,5Kw | 3997.95 |
| CATHCFX3000199 | VENTILADOR SERIE TRIFÁSICA HCFX 112 T4 (A6:6) F300 IE2 9,2Kw | 4238.29 |
| CATHCFX3000200 | VENTILADOR SERIE TRIFÁSICA HCFX 112 T4 (A6:6) F300 IE2 15Kw | 5360.2 |
| CATHCFX3000201 | VENTILADOR SERIE TRIFÁSICA HCFX 112 T4 (A6:6) F300 IE2 18,5Kw | 5884.16 |
| CATHCFX3000202 | VENTILADOR SERIE TRIFÁSICA HCFX 112 T4 (A6:6) F300 IE2 22Kw | 6355.33 |
| CATHCFX3000203 | VENTILADOR SERIE TRIFÁSICA HCFX 112 T4 (A6:6) F300 IE2 30Kw | 7537.92 |
| CATHCFX3000204 | VENTILADOR SERIE TRIFÁSICA HCFX 112 T4 (A6:6) F300 IE2 37Kw | 8364.85 |
| CATHCFX3000205 | VENTILADOR SERIE TRIFÁSICA HCFX 112 T4 (A6:3) F300 IE2 5,5Kw | 3445.97 |
| CATHCFX3000206 | VENTILADOR SERIE TRIFÁSICA HCFX 112 T4 (A6:3) F300 IE2 7,5Kw | 3764.96 |
| CATHCFX3000207 | VENTILADOR SERIE TRIFÁSICA HCFX 112 T4 (A6:3) F300 IE2 9,2Kw | 4005.3 |
| CATHCFX3000208 | VENTILADOR SERIE TRIFÁSICA HCFX 112 T4 (A6:3) F300 IE2 15Kw | 5127.21 |
| CATHCFX3000209 | VENTILADOR SERIE TRIFÁSICA HCFX 112 T4 (A6:3) F300 IE2 18,5Kw | 5651.28 |
| CATHCFX3000210 | VENTILADOR SERIE TRIFÁSICA HCFX 112 T4 (A6:3) F300 IE2 22Kw | 6122.34 |
| CATHCFX3000211 | VENTILADOR SERIE TRIFÁSICA HCFX 112 T4 (A6:3) F300 IE2 30Kw | 7304.93 |
| CATHCFX3000212 | VENTILADOR SERIE TRIFÁSICA HCFX 112 T4 (A6:3) F300 IE2 37Kw | 8131.86 |
| CATHCFX3000213 | VENTILADOR SERIE TRIFÁSICA HCFX 125 T4 (A6:6) F300 IE2 7,5Kw | 4215.36 |
| CATHCFX3000214 | VENTILADOR SERIE TRIFÁSICA HCFX 125 T4 (A6:6) F300 IE2 9,2Kw | 4455.71 |
| CATHCFX3000215 | VENTILADOR SERIE TRIFÁSICA HCFX 125 T4 (A6:6) F300 IE2 15Kw | 5577.61 |
| CATHCFX3000216 | VENTILADOR SERIE TRIFÁSICA HCFX 125 T4 (A6:6) F300 IE2 18,5Kw | 6101.68 |
| CATHCFX3000217 | VENTILADOR SERIE TRIFÁSICA HCFX 125 T4 (A6:6) F300 IE2 22Kw | 6572.75 |
| CATHCFX3000218 | VENTILADOR SERIE TRIFÁSICA HCFX 125 T4 (A6:6) F300 IE2 30Kw | 7755.44 |
| CATHCFX3000219 | VENTILADOR SERIE TRIFÁSICA HCFX 125 T4 (A6:6) F300 IE2 37Kw | 8582.27 |
| CATHCFX3000220 | VENTILADOR SERIE TRIFÁSICA HCFX 125 T4 (A6:6) F300 IE2 45Kw | 9630.29 |
| CATHCFX3000221 | VENTILADOR SERIE TRIFÁSICA HCFX 125 T4 (A6:3) F300 IE2 7,5Kw | 3982.37 |
| CATHCFX3000222 | VENTILADOR SERIE TRIFÁSICA HCFX 125 T4 (A6:3) F300 IE2 9,2Kw | 4222.83 |
| CATHCFX3000223 | VENTILADOR SERIE TRIFÁSICA HCFX 125 T4 (A6:3) F300 IE2 15Kw | 5344.62 |
| CATHCFX3000224 | VENTILADOR SERIE TRIFÁSICA HCFX 125 T4 (A6:3) F300 IE2 18,5Kw | 5868.69 |
| CATHCFX3000225 | VENTILADOR SERIE TRIFÁSICA HCFX 125 T4 (A6:3) F300 IE2 22Kw | 6339.76 |
| CATHCFX3000226 | VENTILADOR SERIE TRIFÁSICA HCFX 125 T4 (A6:3) F300 IE2 30Kw | 7522.45 |
| CATHCFX3000227 | VENTILADOR SERIE TRIFÁSICA HCFX 125 T4 (A6:3) F300 IE2 37Kw | 8349.28 |
| CATHCFX3000228 | VENTILADOR SERIE TRIFÁSICA HCFX 125 T4 (A6:3) F300 IE2 45Kw | 9397.3 |
| CATHCFX3000229 | VENTILADOR SERIE TRIFÁSICA HCFX 45 T6 (A2:9) F300 IE3 0,55Kw | 1016.77 |
| CATHCFX3000230 | VENTILADOR SERIE TRIFÁSICA HCFX 45 T6 (A2:6) F300 IE3 0,55Kw | 946.46 |
| CATHCFX3000231 | VENTILADOR SERIE TRIFÁSICA HCFX 50 T6 (A2:9) F300 IE3 0,55Kw | 1081.02 |
| CATHCFX3000232 | VENTILADOR SERIE TRIFÁSICA HCFX 50 T6 (A2:6) F300 IE3 0,55Kw | 1010.82 |
| CATHCFX3000233 | VENTILADOR SERIE TRIFÁSICA HCFX 56 T6 (A2:9) F300 IE3 0,55Kw | 1114.77 |
| CATHCFX3000234 | VENTILADOR SERIE TRIFÁSICA HCFX 56 T6 (A2:6) F300 IE3 0,55Kw | 1044.46 |
| CATHCFX3000235 | VENTILADOR SERIE TRIFÁSICA HCFX 63 T6 (A2:9) F300 IE3 0,55Kw | 1167.55 |
| CATHCFX3000236 | VENTILADOR SERIE TRIFÁSICA HCFX 63 T6 (A2:9) F300 IE3 0,75Kw | 1298.76 |
| CATHCFX3000237 | VENTILADOR SERIE TRIFÁSICA HCFX 63 T6 (A2:6) F300 IE3 0,55Kw | 1097.24 |
| CATHCFX3000238 | VENTILADOR SERIE TRIFÁSICA HCFX 63 T6 (A2:6) F300 IE3 0,75Kw | 1228.45 |
| CATHCFX3000239 | VENTILADOR SERIE TRIFÁSICA HCFX 71 T6 (A2:9) F300 IE3 0,55Kw | 1254.41 |
| CATHCFX3000240 | VENTILADOR SERIE TRIFÁSICA HCFX 71 T6 (A2:9) F300 IE3 0,75Kw | 1385.62 |
| CATHCFX3000241 | VENTILADOR SERIE TRIFÁSICA HCFX 71 T6 (A2:9) F300 IE3 1,1Kw | 1425.85 |
| CATHCFX3000242 | VENTILADOR SERIE TRIFÁSICA HCFX 71 T6 (A2:6) F300 IE3 0,55Kw | 1184.1 |
| CATHCFX3000243 | VENTILADOR SERIE TRIFÁSICA HCFX 71 T6 (A2:6) F300 IE3 0,75Kw | 1315.31 |
| CATHCFX3000244 | VENTILADOR SERIE TRIFÁSICA HCFX 71 T6 (A2:6) F300 IE3 1,1Kw | 1355.65 |
| CATHCFX3000245 | VENTILADOR SERIE TRIFÁSICA HCFX 80 T6 (A2:9) F300 IE3 0,55Kw | 1324.07 |
| CATHCFX3000246 | VENTILADOR SERIE TRIFÁSICA HCFX 80 T6 (A2:9) F300 IE3 0,75Kw | 1455.27 |
| CATHCFX3000247 | VENTILADOR SERIE TRIFÁSICA HCFX 80 T6 (A2:9) F300 IE3 1,1Kw | 1495.62 |
| CATHCFX3000248 | VENTILADOR SERIE TRIFÁSICA HCFX 80 T6 (A2:9) F300 IE3 1,5Kw | 1613.2 |
| CATHCFX3000249 | VENTILADOR SERIE TRIFÁSICA HCFX 80 T6 (A2:9) F300 IE3 2,2Kw | 1822.93 |
| CATHCFX3000250 | VENTILADOR SERIE TRIFÁSICA HCFX 80 T6 (A2:6) F300 IE3 0,55Kw | 1253.87 |
| CATHCFX3000251 | VENTILADOR SERIE TRIFÁSICA HCFX 80 T6 (A2:6) F300 IE3 0,75Kw | 1385.07 |
| CATHCFX3000252 | VENTILADOR SERIE TRIFÁSICA HCFX 80 T6 (A2:6) F300 IE3 1,1Kw | 1425.31 |
| CATHCFX3000253 | VENTILADOR SERIE TRIFÁSICA HCFX 80 T6 (A2:6) F300 IE3 1,5Kw | 1542.89 |
| CATHCFX3000254 | VENTILADOR SERIE TRIFÁSICA HCFX 80 T6 (A2:6) F300 IE3 2,2Kw | 1752.62 |
| CATHCFX3000255 | VENTILADOR SERIE TRIFÁSICA HCFX 90 T6 (A6:6) F300 IE3 0,75Kw | 2204.22 |
| CATHCFX3000256 | VENTILADOR SERIE TRIFÁSICA HCFX 90 T6 (A6:6) F300 IE3 1,1Kw | 2244.46 |
| CATHCFX3000257 | VENTILADOR SERIE TRIFÁSICA HCFX 90 T6 (A6:6) F300 IE3 1,5Kw | 2362.04 |
| CATHCFX3000258 | VENTILADOR SERIE TRIFÁSICA HCFX 90 T6 (A6:6) F300 IE3 2,2Kw | 2571.77 |
| CATHCFX3000259 | VENTILADOR SERIE TRIFÁSICA HCFX 90 T6 (A6:6) F300 IE3 3Kw | 2785.94 |
| CATHCFX3000260 | VENTILADOR SERIE TRIFÁSICA HCFX 90 T6 (A6:6) F300 IE3 4Kw | 3065.66 |
| CATHCFX3000261 | VENTILADOR SERIE TRIFÁSICA HCFX 90 T6 (A6:3) F300 IE3 0,75Kw | 1971.23 |
| CATHCFX3000262 | VENTILADOR SERIE TRIFÁSICA HCFX 90 T6 (A6:3) F300 IE3 1,1Kw | 2011.47 |
| CATHCFX3000263 | VENTILADOR SERIE TRIFÁSICA HCFX 90 T6 (A6:3) F300 IE3 1,5Kw | 2129.04 |
| CATHCFX3000264 | VENTILADOR SERIE TRIFÁSICA HCFX 90 T6 (A6:3) F300 IE3 2,2Kw | 2338.89 |
| CATHCFX3000265 | VENTILADOR SERIE TRIFÁSICA HCFX 90 T6 (A6:3) F300 IE3 3Kw | 2552.95 |
| CATHCFX3000266 | VENTILADOR SERIE TRIFÁSICA HCFX 90 T6 (A6:3) F300 IE3 4Kw | 2832.67 |
| CATHCFX3000267 | VENTILADOR SERIE TRIFÁSICA HCFX 100 T6 (A6:6) F300 IE3 1,1Kw | 2424.88 |
| CATHCFX3000268 | VENTILADOR SERIE TRIFÁSICA HCFX 100 T6 (A6:6) F300 IE3 1,5Kw | 2542.46 |
| CATHCFX3000269 | VENTILADOR SERIE TRIFÁSICA HCFX 100 T6 (A6:6) F300 IE3 2,2Kw | 2752.19 |
| CATHCFX3000270 | VENTILADOR SERIE TRIFÁSICA HCFX 100 T6 (A6:6) F300 IE3 3Kw | 2966.36 |
| CATHCFX3000271 | VENTILADOR SERIE TRIFÁSICA HCFX 100 T6 (A6:6) F300 IE3 4Kw | 3246.08 |
| CATHCFX3000272 | VENTILADOR SERIE TRIFÁSICA HCFX 100 T6 (A6:6) F300 IE3 5,5Kw | 3626.29 |
| CATHCFX3000273 | VENTILADOR SERIE TRIFÁSICA HCFX 100 T6 (A6:6) F300 IE3 7,5Kw | 4216.23 |
| CATHCFX3000274 | VENTILADOR SERIE TRIFÁSICA HCFX 100 T6 (A6:3) F300 IE3 1,1Kw | 2191.89 |
| CATHCFX3000275 | VENTILADOR SERIE TRIFÁSICA HCFX 100 T6 (A6:3) F300 IE3 1,5Kw | 2309.47 |
| CATHCFX3000276 | VENTILADOR SERIE TRIFÁSICA HCFX 100 T6 (A6:3) F300 IE3 2,2Kw | 2519.2 |
| CATHCFX3000277 | VENTILADOR SERIE TRIFÁSICA HCFX 100 T6 (A6:3) F300 IE3 3Kw | 2733.37 |
| CATHCFX3000278 | VENTILADOR SERIE TRIFÁSICA HCFX 100 T6 (A6:3) F300 IE3 4Kw | 3013.09 |
| CATHCFX3000279 | VENTILADOR SERIE TRIFÁSICA HCFX 100 T6 (A6:3) F300 IE3 5,5Kw | 3393.3 |
| CATHCFX3000280 | VENTILADOR SERIE TRIFÁSICA HCFX 100 T6 (A6:3) F300 IE3 7,5Kw | 3983.35 |
| CATHCFX3000281 | VENTILADOR SERIE TRIFÁSICA HCFX 112 T6 (A6:6) F300 IE3 1,5Kw | 3237.54 |
| CATHCFX3000282 | VENTILADOR SERIE TRIFÁSICA HCFX 112 T6 (A6:6) F300 IE3 2,2Kw | 3447.27 |
| CATHCFX3000283 | VENTILADOR SERIE TRIFÁSICA HCFX 112 T6 (A6:6) F300 IE3 3Kw | 3661.44 |
| CATHCFX3000284 | VENTILADOR SERIE TRIFÁSICA HCFX 112 T6 (A6:6) F300 IE3 4Kw | 3941.16 |
| CATHCFX3000285 | VENTILADOR SERIE TRIFÁSICA HCFX 112 T6 (A6:6) F300 IE3 5,5Kw | 4321.37 |
| CATHCFX3000286 | VENTILADOR SERIE TRIFÁSICA HCFX 112 T6 (A6:6) F300 IE3 7,5Kw | 4911.31 |
| CATHCFX3000287 | VENTILADOR SERIE TRIFÁSICA HCFX 112 T6 (A6:6) F300 IE3 11Kw | 5833.54 |
| CATHCFX3000288 | VENTILADOR SERIE TRIFÁSICA HCFX 112 T6 (A6:3) F300 IE3 1,5Kw | 3004.55 |
| CATHCFX3000289 | VENTILADOR SERIE TRIFÁSICA HCFX 112 T6 (A6:3) F300 IE3 2,2Kw | 3214.28 |
| CATHCFX3000290 | VENTILADOR SERIE TRIFÁSICA HCFX 112 T6 (A6:3) F300 IE3 3Kw | 3428.45 |
| CATHCFX3000291 | VENTILADOR SERIE TRIFÁSICA HCFX 112 T6 (A6:3) F300 IE3 4Kw | 3708.17 |
| CATHCFX3000292 | VENTILADOR SERIE TRIFÁSICA HCFX 112 T6 (A6:3) F300 IE3 5,5Kw | 4088.38 |
| CATHCFX3000293 | VENTILADOR SERIE TRIFÁSICA HCFX 112 T6 (A6:3) F300 IE3 7,5Kw | 4678.42 |
| CATHCFX3000294 | VENTILADOR SERIE TRIFÁSICA HCFX 112 T6 (A6:3) F300 IE3 11Kw | 5600.55 |
| CATHCFX3000295 | VENTILADOR SERIE TRIFÁSICA HCFX 125 T6 (A6:6) F300 IE3 2,2Kw | 3664.69 |
| CATHCFX3000296 | VENTILADOR SERIE TRIFÁSICA HCFX 125 T6 (A6:6) F300 IE3 3Kw | 3878.86 |
| CATHCFX3000297 | VENTILADOR SERIE TRIFÁSICA HCFX 125 T6 (A6:6) F300 IE3 4Kw | 4158.58 |
| CATHCFX3000298 | VENTILADOR SERIE TRIFÁSICA HCFX 125 T6 (A6:6) F300 IE3 5,5Kw | 4538.78 |
| CATHCFX3000299 | VENTILADOR SERIE TRIFÁSICA HCFX 125 T6 (A6:6) F300 IE3 7,5Kw | 5128.83 |
| CATHCFX3000300 | VENTILADOR SERIE TRIFÁSICA HCFX 125 T6 (A6:6) F300 IE3 11Kw | 6050.95 |
| CATHCFX3000301 | VENTILADOR SERIE TRIFÁSICA HCFX 125 T6 (A6:3) F300 IE3 2,2Kw | 3431.8 |
| CATHCFX3000302 | VENTILADOR SERIE TRIFÁSICA HCFX 125 T6 (A6:3) F300 IE3 3Kw | 3645.87 |
| CATHCFX3000303 | VENTILADOR SERIE TRIFÁSICA HCFX 125 T6 (A6:3) F300 IE3 4Kw | 3925.58 |
| CATHCFX3000304 | VENTILADOR SERIE TRIFÁSICA HCFX 125 T6 (A6:3) F300 IE3 5,5Kw | 4305.79 |
| CATHCFX3000305 | VENTILADOR SERIE TRIFÁSICA HCFX 125 T6 (A6:3) F300 IE3 7,5Kw | 4895.84 |
| CATHCFX3000306 | VENTILADOR SERIE TRIFÁSICA HCFX 125 T6 (A6:3) F300 IE3 11Kw | 5817.96 |
| CATHCFX3000307 | VENTILADOR SERIE TRIFÁSICA HCFX 45 T6 (A2:9) F300 IE2 0,55Kw | 963.55 |
| CATHCFX3000308 | VENTILADOR SERIE TRIFÁSICA HCFX 45 T6 (A2:6) F300 IE2 0,55Kw | 893.35 |
| CATHCFX3000309 | VENTILADOR SERIE TRIFÁSICA HCFX 50 T6 (A2:9) F300 IE2 0,55Kw | 1027.91 |
| CATHCFX3000310 | VENTILADOR SERIE TRIFÁSICA HCFX 50 T6 (A2:6) F300 IE2 0,55Kw | 957.6 |
| CATHCFX3000311 | VENTILADOR SERIE TRIFÁSICA HCFX 56 T6 (A2:9) F300 IE2 0,55Kw | 1061.55 |
| CATHCFX3000312 | VENTILADOR SERIE TRIFÁSICA HCFX 56 T6 (A2:6) F300 IE2 0,55Kw | 991.35 |
| CATHCFX3000313 | VENTILADOR SERIE TRIFÁSICA HCFX 63 T6 (A2:9) F300 IE2 0,55Kw | 1114.44 |
| CATHCFX3000314 | VENTILADOR SERIE TRIFÁSICA HCFX 63 T6 (A2:9) F300 IE2 0,75Kw | 1232.99 |
| CATHCFX3000315 | VENTILADOR SERIE TRIFÁSICA HCFX 63 T6 (A2:6) F300 IE2 0,55Kw | 1044.13 |
| CATHCFX3000316 | VENTILADOR SERIE TRIFÁSICA HCFX 63 T6 (A2:6) F300 IE2 0,75Kw | 1162.79 |
| CATHCFX3000317 | VENTILADOR SERIE TRIFÁSICA HCFX 71 T6 (A2:9) F300 IE2 0,55Kw | 1201.19 |
| CATHCFX3000318 | VENTILADOR SERIE TRIFÁSICA HCFX 71 T6 (A2:9) F300 IE2 0,75Kw | 1319.85 |
| CATHCFX3000319 | VENTILADOR SERIE TRIFÁSICA HCFX 71 T6 (A2:9) F300 IE2 1,1Kw | 1356.3 |
| CATHCFX3000320 | VENTILADOR SERIE TRIFÁSICA HCFX 71 T6 (A2:6) F300 IE2 0,55Kw | 1130.99 |
| CATHCFX3000321 | VENTILADOR SERIE TRIFÁSICA HCFX 71 T6 (A2:6) F300 IE2 0,75Kw | 1249.54 |
| CATHCFX3000322 | VENTILADOR SERIE TRIFÁSICA HCFX 71 T6 (A2:6) F300 IE2 1,1Kw | 1285.99 |
| CATHCFX3000323 | VENTILADOR SERIE TRIFÁSICA HCFX 80 T6 (A2:9) F300 IE2 0,55Kw | 1270.96 |
| CATHCFX3000324 | VENTILADOR SERIE TRIFÁSICA HCFX 80 T6 (A2:9) F300 IE2 0,75Kw | 1389.62 |
| CATHCFX3000325 | VENTILADOR SERIE TRIFÁSICA HCFX 80 T6 (A2:9) F300 IE2 1,1Kw | 1425.96 |
| CATHCFX3000326 | VENTILADOR SERIE TRIFÁSICA HCFX 80 T6 (A2:9) F300 IE2 1,5Kw | 1534.45 |
| CATHCFX3000327 | VENTILADOR SERIE TRIFÁSICA HCFX 80 T6 (A2:9) F300 IE2 2,2Kw | 1726.77 |
| CATHCFX3000328 | VENTILADOR SERIE TRIFÁSICA HCFX 80 T6 (A2:6) F300 IE2 0,55Kw | 1200.65 |
| CATHCFX3000329 | VENTILADOR SERIE TRIFÁSICA HCFX 80 T6 (A2:6) F300 IE2 0,75Kw | 1319.31 |
| CATHCFX3000330 | VENTILADOR SERIE TRIFÁSICA HCFX 80 T6 (A2:6) F300 IE2 1,1Kw | 1355.76 |
| CATHCFX3000331 | VENTILADOR SERIE TRIFÁSICA HCFX 80 T6 (A2:6) F300 IE2 1,5Kw | 1464.25 |
| CATHCFX3000332 | VENTILADOR SERIE TRIFÁSICA HCFX 80 T6 (A2:6) F300 IE2 2,2Kw | 1656.57 |
| CATHCFX3000333 | VENTILADOR SERIE TRIFÁSICA HCFX 90 T6 (A6:6) F300 IE2 0,75Kw | 2138.46 |
| CATHCFX3000334 | VENTILADOR SERIE TRIFÁSICA HCFX 90 T6 (A6:6) F300 IE2 1,1Kw | 2174.91 |
| CATHCFX3000335 | VENTILADOR SERIE TRIFÁSICA HCFX 90 T6 (A6:6) F300 IE2 1,5Kw | 2283.4 |
| CATHCFX3000336 | VENTILADOR SERIE TRIFÁSICA HCFX 90 T6 (A6:6) F300 IE2 2,2Kw | 2475.61 |
| CATHCFX3000337 | VENTILADOR SERIE TRIFÁSICA HCFX 90 T6 (A6:6) F300 IE2 3Kw | 2672.37 |
| CATHCFX3000338 | VENTILADOR SERIE TRIFÁSICA HCFX 90 T6 (A6:6) F300 IE2 4Kw | 2925.8 |
| CATHCFX3000339 | VENTILADOR SERIE TRIFÁSICA HCFX 90 T6 (A6:3) F300 IE2 0,75Kw | 1905.46 |
| CATHCFX3000340 | VENTILADOR SERIE TRIFÁSICA HCFX 90 T6 (A6:3) F300 IE2 1,1Kw | 1941.92 |
| CATHCFX3000341 | VENTILADOR SERIE TRIFÁSICA HCFX 90 T6 (A6:3) F300 IE2 1,5Kw | 2050.41 |
| CATHCFX3000342 | VENTILADOR SERIE TRIFÁSICA HCFX 90 T6 (A6:3) F300 IE2 2,2Kw | 2242.73 |
| CATHCFX3000343 | VENTILADOR SERIE TRIFÁSICA HCFX 90 T6 (A6:3) F300 IE2 3Kw | 2439.37 |
| CATHCFX3000344 | VENTILADOR SERIE TRIFÁSICA HCFX 90 T6 (A6:3) F300 IE2 4Kw | 2692.81 |
| CATHCFX3000345 | VENTILADOR SERIE TRIFÁSICA HCFX 100 T6 (A6:6) F300 IE2 1,1Kw | 2355.33 |
| CATHCFX3000346 | VENTILADOR SERIE TRIFÁSICA HCFX 100 T6 (A6:6) F300 IE2 1,5Kw | 2463.71 |
| CATHCFX3000347 | VENTILADOR SERIE TRIFÁSICA HCFX 100 T6 (A6:6) F300 IE2 2,2Kw | 2656.03 |
| CATHCFX3000348 | VENTILADOR SERIE TRIFÁSICA HCFX 100 T6 (A6:6) F300 IE2 3Kw | 2852.68 |
| CATHCFX3000349 | VENTILADOR SERIE TRIFÁSICA HCFX 100 T6 (A6:6) F300 IE2 4Kw | 3106.22 |
| CATHCFX3000350 | VENTILADOR SERIE TRIFÁSICA HCFX 100 T6 (A6:6) F300 IE2 5,5Kw | 3451.49 |
| CATHCFX3000351 | VENTILADOR SERIE TRIFÁSICA HCFX 100 T6 (A6:6) F300 IE2 7,5Kw | 3988.97 |
| CATHCFX3000352 | VENTILADOR SERIE TRIFÁSICA HCFX 100 T6 (A6:3) F300 IE2 1,1Kw | 2122.34 |
| CATHCFX3000353 | VENTILADOR SERIE TRIFÁSICA HCFX 100 T6 (A6:3) F300 IE2 1,5Kw | 2230.83 |
| CATHCFX3000354 | VENTILADOR SERIE TRIFÁSICA HCFX 100 T6 (A6:3) F300 IE2 2,2Kw | 2423.04 |
| CATHCFX3000355 | VENTILADOR SERIE TRIFÁSICA HCFX 100 T6 (A6:3) F300 IE2 3Kw | 2619.8 |
| CATHCFX3000356 | VENTILADOR SERIE TRIFÁSICA HCFX 100 T6 (A6:3) F300 IE2 4Kw | 2873.23 |
| CATHCFX3000357 | VENTILADOR SERIE TRIFÁSICA HCFX 100 T6 (A6:3) F300 IE2 5,5Kw | 3218.5 |
| CATHCFX3000358 | VENTILADOR SERIE TRIFÁSICA HCFX 100 T6 (A6:3) F300 IE2 7,5Kw | 3756.09 |
| CATHCFX3000359 | VENTILADOR SERIE TRIFÁSICA HCFX 112 T6 (A6:6) F300 IE2 1,5Kw | 3158.79 |
| CATHCFX3000360 | VENTILADOR SERIE TRIFÁSICA HCFX 112 T6 (A6:6) F300 IE2 2,2Kw | 3351.11 |
| CATHCFX3000361 | VENTILADOR SERIE TRIFÁSICA HCFX 112 T6 (A6:6) F300 IE2 3Kw | 3547.76 |
| CATHCFX3000362 | VENTILADOR SERIE TRIFÁSICA HCFX 112 T6 (A6:6) F300 IE2 4Kw | 3801.3 |
| CATHCFX3000363 | VENTILADOR SERIE TRIFÁSICA HCFX 112 T6 (A6:6) F300 IE2 5,5Kw | 4146.57 |
| CATHCFX3000364 | VENTILADOR SERIE TRIFÁSICA HCFX 112 T6 (A6:6) F300 IE2 7,5Kw | 4684.05 |
| CATHCFX3000365 | VENTILADOR SERIE TRIFÁSICA HCFX 112 T6 (A6:6) F300 IE2 11Kw | 5518.88 |
| CATHCFX3000366 | VENTILADOR SERIE TRIFÁSICA HCFX 112 T6 (A6:3) F300 IE2 1,5Kw | 2925.91 |
| CATHCFX3000367 | VENTILADOR SERIE TRIFÁSICA HCFX 112 T6 (A6:3) F300 IE2 2,2Kw | 3118.12 |
| CATHCFX3000368 | VENTILADOR SERIE TRIFÁSICA HCFX 112 T6 (A6:3) F300 IE2 3Kw | 3314.88 |
| CATHCFX3000369 | VENTILADOR SERIE TRIFÁSICA HCFX 112 T6 (A6:3) F300 IE2 4Kw | 3568.31 |
| CATHCFX3000370 | VENTILADOR SERIE TRIFÁSICA HCFX 112 T6 (A6:3) F300 IE2 5,5Kw | 3913.58 |
| CATHCFX3000371 | VENTILADOR SERIE TRIFÁSICA HCFX 112 T6 (A6:3) F300 IE2 7,5Kw | 4451.17 |
| CATHCFX3000372 | VENTILADOR SERIE TRIFÁSICA HCFX 112 T6 (A6:3) F300 IE2 11Kw | 5285.89 |
| CATHCFX3000373 | VENTILADOR SERIE TRIFÁSICA HCFX 125 T6 (A6:6) F300 IE2 2,2Kw | 3568.53 |
| CATHCFX3000374 | VENTILADOR SERIE TRIFÁSICA HCFX 125 T6 (A6:6) F300 IE2 3Kw | 3765.28 |
| CATHCFX3000375 | VENTILADOR SERIE TRIFÁSICA HCFX 125 T6 (A6:6) F300 IE2 4Kw | 4018.72 |
| CATHCFX3000376 | VENTILADOR SERIE TRIFÁSICA HCFX 125 T6 (A6:6) F300 IE2 5,5Kw | 4363.98 |
| CATHCFX3000377 | VENTILADOR SERIE TRIFÁSICA HCFX 125 T6 (A6:6) F300 IE2 7,5Kw | 4901.57 |
| CATHCFX3000378 | VENTILADOR SERIE TRIFÁSICA HCFX 125 T6 (A6:6) F300 IE2 11Kw | 5736.29 |
| CATHCFX3000379 | VENTILADOR SERIE TRIFÁSICA HCFX 125 T6 (A6:3) F300 IE2 2,2Kw | 3335.64 |
| CATHCFX3000380 | VENTILADOR SERIE TRIFÁSICA HCFX 125 T6 (A6:3) F300 IE2 3Kw | 3532.29 |
| CATHCFX3000381 | VENTILADOR SERIE TRIFÁSICA HCFX 125 T6 (A6:3) F300 IE2 4Kw | 3785.73 |
| CATHCFX3000382 | VENTILADOR SERIE TRIFÁSICA HCFX 125 T6 (A6:3) F300 IE2 5,5Kw | 4130.99 |
| CATHCFX3000383 | VENTILADOR SERIE TRIFÁSICA HCFX 125 T6 (A6:3) F300 IE2 7,5Kw | 4668.58 |
| CATHCFX3000384 | VENTILADOR SERIE TRIFÁSICA HCFX 125 T6 (A6:3) F300 IE2 11Kw | 5503.3 |
| CATHMFX4000001 | VENTILADOR SERIE TRIFÁSICA HMFX 45 T4 (A5:6) F400 IE3 0,75Kw | 1372.2 |
| CATHMFX4000002 | VENTILADOR SERIE TRIFÁSICA HMFX 50 T4 (A5:6) F400 IE3 0,75Kw | 1450.73 |
| CATHMFX4000003 | VENTILADOR SERIE TRIFÁSICA HMFX 56 T4 (A5:6) F400 IE3 0,75Kw | 1519.53 |
| CATHMFX4000004 | VENTILADOR SERIE TRIFÁSICA HMFX 56 T4 (A5:6) F400 IE3 1,1Kw | 1622.18 |
| CATHMFX4000005 | VENTILADOR SERIE TRIFÁSICA HMFX 56 T4 (A5:6) F400 IE3 1,5Kw | 1782.37 |
| CATHMFX4000006 | VENTILADOR SERIE TRIFÁSICA HMFX 63 T4 (A5:6) F400 IE3 0,75Kw | 1579.88 |
| CATHMFX4000007 | VENTILADOR SERIE TRIFÁSICA HMFX 63 T4 (A5:6) F400 IE3 1,1Kw | 1682.53 |
| CATHMFX4000008 | VENTILADOR SERIE TRIFÁSICA HMFX 63 T4 (A5:6) F400 IE3 1,5Kw | 1842.73 |
| CATHMFX4000009 | VENTILADOR SERIE TRIFÁSICA HMFX 63 T4 (A5:6) F400 IE3 2,2Kw | 2011.58 |
| CATHMFX4000010 | VENTILADOR SERIE TRIFÁSICA HMFX 71 T4 (A5:6) F400 IE3 0,75Kw | 1661.66 |
| CATHMFX4000011 | VENTILADOR SERIE TRIFÁSICA HMFX 71 T4 (A5:6) F400 IE3 1,1Kw | 1764.31 |
| CATHMFX4000012 | VENTILADOR SERIE TRIFÁSICA HMFX 71 T4 (A5:6) F400 IE3 1,5Kw | 1924.5 |
| CATHMFX4000013 | VENTILADOR SERIE TRIFÁSICA HMFX 71 T4 (A5:6) F400 IE3 2,2Kw | 2093.35 |
| CATHMFX4000014 | VENTILADOR SERIE TRIFÁSICA HMFX 71 T4 (A5:6) F400 IE3 3Kw | 2276.91 |
| CATHMFX4000015 | VENTILADOR SERIE TRIFÁSICA HMFX 80 T4 (A5:6) F400 IE3 2,2Kw | 2172.74 |
| CATHMFX4000016 | VENTILADOR SERIE TRIFÁSICA HMFX 80 T4 (A5:6) F400 IE3 3Kw | 2356.3 |
| CATHMFX4000017 | VENTILADOR SERIE TRIFÁSICA HMFX 80 T4 (A5:6) F400 IE3 4Kw | 2487.4 |
| CATHMFX4000018 | VENTILADOR SERIE TRIFÁSICA HMFX 90 T4 (A3:8) F400 IE3 3Kw | 3606.82 |
| CATHMFX4000019 | VENTILADOR SERIE TRIFÁSICA HMFX 90 T4 (A3:8) F400 IE3 4Kw | 3737.92 |
| CATHMFX4000020 | VENTILADOR SERIE TRIFÁSICA HMFX 90 T4 (A3:8) F400 IE3 5,5Kw | 4275.5 |
| CATHMFX4000021 | VENTILADOR SERIE TRIFÁSICA HMFX 90 T4 (A3:8) F400 IE3 7,5Kw | 4537.7 |
| CATHMFX4000022 | VENTILADOR SERIE TRIFÁSICA HMFX 90 T4 (A3:8) F400 IE3 9,2Kw | 4974.8 |
| CATHMFX4000023 | VENTILADOR SERIE TRIFÁSICA HMFX 90 T4 (A3:8) F400 IE3 11Kw | 5462.52 |
| CATHMFX4000024 | VENTILADOR SERIE TRIFÁSICA HMFX 90 T4 (A3:4) F400 IE3 3Kw | 3325.8 |
| CATHMFX4000025 | VENTILADOR SERIE TRIFÁSICA HMFX 90 T4 (A3:4) F400 IE3 4Kw | 3456.9 |
| CATHMFX4000026 | VENTILADOR SERIE TRIFÁSICA HMFX 90 T4 (A3:4) F400 IE3 5,5Kw | 3994.49 |
| CATHMFX4000027 | VENTILADOR SERIE TRIFÁSICA HMFX 90 T4 (A3:4) F400 IE3 7,5Kw | 4256.68 |
| CATHMFX4000028 | VENTILADOR SERIE TRIFÁSICA HMFX 90 T4 (A3:4) F400 IE3 9,2Kw | 4693.68 |
| CATHMFX4000029 | VENTILADOR SERIE TRIFÁSICA HMFX 90 T4 (A3:4) F400 IE3 11Kw | 5181.4 |
| CATHMFX4000030 | VENTILADOR SERIE TRIFÁSICA HMFX 100 T4 (A3:8) F400 IE3 5,5Kw | 4525.59 |
| CATHMFX4000031 | VENTILADOR SERIE TRIFÁSICA HMFX 100 T4 (A3:8) F400 IE3 7,5Kw | 4787.89 |
| CATHMFX4000032 | VENTILADOR SERIE TRIFÁSICA HMFX 100 T4 (A3:8) F400 IE3 9,2Kw | 5224.88 |
| CATHMFX4000033 | VENTILADOR SERIE TRIFÁSICA HMFX 100 T4 (A3:8) F400 IE3 11Kw | 5712.61 |
| CATHMFX4000034 | VENTILADOR SERIE TRIFÁSICA HMFX 100 T4 (A3:8) F400 IE3 18,5Kw | 7255.82 |
| CATHMFX4000035 | VENTILADOR SERIE TRIFÁSICA HMFX 100 T4 (A3:8) F400 IE3 22Kw | 7823.15 |
| CATHMFX4000036 | VENTILADOR SERIE TRIFÁSICA HMFX 100 T4 (A3:4) F400 IE3 5,5Kw | 4244.57 |
| CATHMFX4000037 | VENTILADOR SERIE TRIFÁSICA HMFX 100 T4 (A3:4) F400 IE3 7,5Kw | 4506.76 |
| CATHMFX4000038 | VENTILADOR SERIE TRIFÁSICA HMFX 100 T4 (A3:4) F400 IE3 9,2Kw | 4943.87 |
| CATHMFX4000039 | VENTILADOR SERIE TRIFÁSICA HMFX 100 T4 (A3:4) F400 IE3 11Kw | 5431.59 |
| CATHMFX4000040 | VENTILADOR SERIE TRIFÁSICA HMFX 100 T4 (A3:4) F400 IE3 18,5Kw | 6974.8 |
| CATHMFX4000041 | VENTILADOR SERIE TRIFÁSICA HMFX 100 T4 (A3:4) F400 IE3 22Kw | 7542.03 |
| CATHMFX4000042 | VENTILADOR SERIE TRIFÁSICA HMFX 112 T4 (A3:8) F400 IE3 7,5Kw | 5788.11 |
| CATHMFX4000043 | VENTILADOR SERIE TRIFÁSICA HMFX 112 T4 (A3:8) F400 IE3 9,2Kw | 6225.1 |
| CATHMFX4000044 | VENTILADOR SERIE TRIFÁSICA HMFX 112 T4 (A3:8) F400 IE3 11Kw | 6712.82 |
| CATHMFX4000045 | VENTILADOR SERIE TRIFÁSICA HMFX 112 T4 (A3:8) F400 IE3 18,5Kw | 8256.04 |
| CATHMFX4000046 | VENTILADOR SERIE TRIFÁSICA HMFX 112 T4 (A3:8) F400 IE3 22Kw | 8823.37 |
| CATHMFX4000047 | VENTILADOR SERIE TRIFÁSICA HMFX 112 T4 (A3:8) F400 IE3 30Kw | 10390.49 |
| CATHMFX4000048 | VENTILADOR SERIE TRIFÁSICA HMFX 112 T4 (A3:8) F400 IE3 37Kw | 11876.05 |
| CATHMFX4000049 | VENTILADOR SERIE TRIFÁSICA HMFX 112 T4 (A3:4) F400 IE3 7,5Kw | 5507.09 |
| CATHMFX4000050 | VENTILADOR SERIE TRIFÁSICA HMFX 112 T4 (A3:4) F400 IE3 9,2Kw | 5944.08 |
| CATHMFX4000051 | VENTILADOR SERIE TRIFÁSICA HMFX 112 T4 (A3:4) F400 IE3 11Kw | 6431.81 |
| CATHMFX4000052 | VENTILADOR SERIE TRIFÁSICA HMFX 112 T4 (A3:4) F400 IE3 18,5Kw | 7975.02 |
| CATHMFX4000053 | VENTILADOR SERIE TRIFÁSICA HMFX 112 T4 (A3:4) F400 IE3 22Kw | 8542.35 |
| CATHMFX4000054 | VENTILADOR SERIE TRIFÁSICA HMFX 112 T4 (A3:4) F400 IE3 30Kw | 10109.47 |
| CATHMFX4000055 | VENTILADOR SERIE TRIFÁSICA HMFX 112 T4 (A3:4) F400 IE3 37Kw | 11594.93 |
| CATHMFX4000056 | VENTILADOR SERIE TRIFÁSICA HMFX 125 T4 (A3:8) F400 IE3 11Kw | 6997.09 |
| CATHMFX4000057 | VENTILADOR SERIE TRIFÁSICA HMFX 125 T4 (A3:8) F400 IE3 18,5Kw | 8540.3 |
| CATHMFX4000058 | VENTILADOR SERIE TRIFÁSICA HMFX 125 T4 (A3:8) F400 IE3 22Kw | 9107.63 |
| CATHMFX4000059 | VENTILADOR SERIE TRIFÁSICA HMFX 125 T4 (A3:8) F400 IE3 30Kw | 10674.75 |
| CATHMFX4000060 | VENTILADOR SERIE TRIFÁSICA HMFX 125 T4 (A3:8) F400 IE3 37Kw | 12160.31 |
| CATHMFX4000061 | VENTILADOR SERIE TRIFÁSICA HMFX 125 T4 (A3:8) F400 IE3 45Kw | 12895.85 |
| CATHMFX4000062 | VENTILADOR SERIE TRIFÁSICA HMFX 125 T4 (A3:4) F400 IE3 11Kw | 6716.07 |
| CATHMFX4000063 | VENTILADOR SERIE TRIFÁSICA HMFX 125 T4 (A3:4) F400 IE3 18,5Kw | 8259.28 |
| CATHMFX4000064 | VENTILADOR SERIE TRIFÁSICA HMFX 125 T4 (A3:4) F400 IE3 22Kw | 8826.62 |
| CATHMFX4000065 | VENTILADOR SERIE TRIFÁSICA HMFX 125 T4 (A3:4) F400 IE3 30Kw | 10393.74 |
| CATHMFX4000066 | VENTILADOR SERIE TRIFÁSICA HMFX 125 T4 (A3:4) F400 IE3 37Kw | 11879.19 |
| CATHMFX4000067 | VENTILADOR SERIE TRIFÁSICA HMFX 125 T4 (A3:4) F400 IE3 45Kw | 12614.72 |
| CATHMFX4000068 | VENTILADOR SERIE TRIFÁSICA HMFX 45 T4 (A5:6) F400 IE2 0,75Kw | 1322.66 |
| CATHMFX4000069 | VENTILADOR SERIE TRIFÁSICA HMFX 50 T4 (A5:6) F400 IE2 0,75Kw | 1401.19 |
| CATHMFX4000070 | VENTILADOR SERIE TRIFÁSICA HMFX 56 T4 (A5:6) F400 IE2 0,75Kw | 1469.99 |
| CATHMFX4000071 | VENTILADOR SERIE TRIFÁSICA HMFX 56 T4 (A5:6) F400 IE2 1,1Kw | 1566.9 |
| CATHMFX4000072 | VENTILADOR SERIE TRIFÁSICA HMFX 56 T4 (A5:6) F400 IE2 1,5Kw | 1718.01 |
| CATHMFX4000073 | VENTILADOR SERIE TRIFÁSICA HMFX 63 T4 (A5:6) F400 IE2 0,75Kw | 1530.34 |
| CATHMFX4000074 | VENTILADOR SERIE TRIFÁSICA HMFX 63 T4 (A5:6) F400 IE2 1,1Kw | 1627.15 |
| CATHMFX4000075 | VENTILADOR SERIE TRIFÁSICA HMFX 63 T4 (A5:6) F400 IE2 1,5Kw | 1778.37 |
| CATHMFX4000076 | VENTILADOR SERIE TRIFÁSICA HMFX 63 T4 (A5:6) F400 IE2 2,2Kw | 1902.33 |
| CATHMFX4000077 | VENTILADOR SERIE TRIFÁSICA HMFX 71 T4 (A5:6) F400 IE2 0,75Kw | 1612.12 |
| CATHMFX4000078 | VENTILADOR SERIE TRIFÁSICA HMFX 71 T4 (A5:6) F400 IE2 1,1Kw | 1709.03 |
| CATHMFX4000079 | VENTILADOR SERIE TRIFÁSICA HMFX 71 T4 (A5:6) F400 IE2 1,5Kw | 1860.14 |
| CATHMFX4000080 | VENTILADOR SERIE TRIFÁSICA HMFX 71 T4 (A5:6) F400 IE2 2,2Kw | 1984.1 |
| CATHMFX4000081 | VENTILADOR SERIE TRIFÁSICA HMFX 71 T4 (A5:6) F400 IE2 3Kw | 2150.14 |
| CATHMFX4000082 | VENTILADOR SERIE TRIFÁSICA HMFX 80 T4 (A5:6) F400 IE2 2,2Kw | 2063.5 |
| CATHMFX4000083 | VENTILADOR SERIE TRIFÁSICA HMFX 80 T4 (A5:6) F400 IE2 3Kw | 2229.53 |
| CATHMFX4000084 | VENTILADOR SERIE TRIFÁSICA HMFX 80 T4 (A5:6) F400 IE2 4Kw | 2334.45 |
| CATHMFX4000085 | VENTILADOR SERIE TRIFÁSICA HMFX 90 T4 (A3:8) F400 IE2 3Kw | 3480.15 |
| CATHMFX4000086 | VENTILADOR SERIE TRIFÁSICA HMFX 90 T4 (A3:8) F400 IE2 4Kw | 3584.97 |
| CATHMFX4000087 | VENTILADOR SERIE TRIFÁSICA HMFX 90 T4 (A3:8) F400 IE2 5,5Kw | 4043.92 |
| CATHMFX4000088 | VENTILADOR SERIE TRIFÁSICA HMFX 90 T4 (A3:8) F400 IE2 7,5Kw | 4332.29 |
| CATHMFX4000089 | VENTILADOR SERIE TRIFÁSICA HMFX 90 T4 (A3:8) F400 IE2 9,2Kw | 4607.68 |
| CATHMFX4000090 | VENTILADOR SERIE TRIFÁSICA HMFX 90 T4 (A3:8) F400 IE2 11Kw | 5169.29 |
| CATHMFX4000091 | VENTILADOR SERIE TRIFÁSICA HMFX 90 T4 (A3:4) F400 IE2 3Kw | 3199.03 |
| CATHMFX4000092 | VENTILADOR SERIE TRIFÁSICA HMFX 90 T4 (A3:4) F400 IE2 4Kw | 3303.95 |
| CATHMFX4000093 | VENTILADOR SERIE TRIFÁSICA HMFX 90 T4 (A3:4) F400 IE2 5,5Kw | 3762.79 |
| CATHMFX4000094 | VENTILADOR SERIE TRIFÁSICA HMFX 90 T4 (A3:4) F400 IE2 7,5Kw | 4051.27 |
| CATHMFX4000095 | VENTILADOR SERIE TRIFÁSICA HMFX 90 T4 (A3:4) F400 IE2 9,2Kw | 4326.56 |
| CATHMFX4000096 | VENTILADOR SERIE TRIFÁSICA HMFX 90 T4 (A3:4) F400 IE2 11Kw | 4888.27 |
| CATHMFX4000097 | VENTILADOR SERIE TRIFÁSICA HMFX 100 T4 (A3:8) F400 IE2 5,5Kw | 4294 |
| CATHMFX4000098 | VENTILADOR SERIE TRIFÁSICA HMFX 100 T4 (A3:8) F400 IE2 7,5Kw | 4582.48 |
| CATHMFX4000099 | VENTILADOR SERIE TRIFÁSICA HMFX 100 T4 (A3:8) F400 IE2 9,2Kw | 4857.77 |
| CATHMFX4000100 | VENTILADOR SERIE TRIFÁSICA HMFX 100 T4 (A3:8) F400 IE2 11Kw | 5419.47 |
| CATHMFX4000101 | VENTILADOR SERIE TRIFÁSICA HMFX 100 T4 (A3:8) F400 IE2 18,5Kw | 6813.53 |
| CATHMFX4000102 | VENTILADOR SERIE TRIFÁSICA HMFX 100 T4 (A3:8) F400 IE2 22Kw | 7327.97 |
| CATHMFX4000103 | VENTILADOR SERIE TRIFÁSICA HMFX 100 T4 (A3:4) F400 IE2 5,5Kw | 4012.98 |
| CATHMFX4000104 | VENTILADOR SERIE TRIFÁSICA HMFX 100 T4 (A3:4) F400 IE2 7,5Kw | 4301.36 |
| CATHMFX4000105 | VENTILADOR SERIE TRIFÁSICA HMFX 100 T4 (A3:4) F400 IE2 9,2Kw | 4576.75 |
| CATHMFX4000106 | VENTILADOR SERIE TRIFÁSICA HMFX 100 T4 (A3:4) F400 IE2 11Kw | 5138.35 |
| CATHMFX4000107 | VENTILADOR SERIE TRIFÁSICA HMFX 100 T4 (A3:4) F400 IE2 18,5Kw | 6532.51 |
| CATHMFX4000108 | VENTILADOR SERIE TRIFÁSICA HMFX 100 T4 (A3:4) F400 IE2 22Kw | 7046.84 |
| CATHMFX4000109 | VENTILADOR SERIE TRIFÁSICA HMFX 112 T4 (A3:8) F400 IE2 7,5Kw | 5582.7 |
| CATHMFX4000110 | VENTILADOR SERIE TRIFÁSICA HMFX 112 T4 (A3:8) F400 IE2 9,2Kw | 5858.09 |
| CATHMFX4000111 | VENTILADOR SERIE TRIFÁSICA HMFX 112 T4 (A3:8) F400 IE2 11Kw | 6419.69 |
| CATHMFX4000112 | VENTILADOR SERIE TRIFÁSICA HMFX 112 T4 (A3:8) F400 IE2 18,5Kw | 7813.85 |
| CATHMFX4000113 | VENTILADOR SERIE TRIFÁSICA HMFX 112 T4 (A3:8) F400 IE2 22Kw | 8328.18 |
| CATHMFX4000114 | VENTILADOR SERIE TRIFÁSICA HMFX 112 T4 (A3:8) F400 IE2 30Kw | 9751.23 |
| CATHMFX4000115 | VENTILADOR SERIE TRIFÁSICA HMFX 112 T4 (A3:8) F400 IE2 37Kw | 11102.01 |
| CATHMFX4000116 | VENTILADOR SERIE TRIFÁSICA HMFX 112 T4 (A3:4) F400 IE2 7,5Kw | 5301.68 |
| CATHMFX4000117 | VENTILADOR SERIE TRIFÁSICA HMFX 112 T4 (A3:4) F400 IE2 9,2Kw | 5576.97 |
| CATHMFX4000118 | VENTILADOR SERIE TRIFÁSICA HMFX 112 T4 (A3:4) F400 IE2 11Kw | 6138.67 |
| CATHMFX4000119 | VENTILADOR SERIE TRIFÁSICA HMFX 112 T4 (A3:4) F400 IE2 18,5Kw | 7532.73 |
| CATHMFX4000120 | VENTILADOR SERIE TRIFÁSICA HMFX 112 T4 (A3:4) F400 IE2 22Kw | 8047.17 |
| CATHMFX4000121 | VENTILADOR SERIE TRIFÁSICA HMFX 112 T4 (A3:4) F400 IE2 30Kw | 9470.21 |
| CATHMFX4000122 | VENTILADOR SERIE TRIFÁSICA HMFX 112 T4 (A3:4) F400 IE2 37Kw | 10820.99 |
| CATHMFX4000123 | VENTILADOR SERIE TRIFÁSICA HMFX 125 T4 (A3:8) F400 IE2 11Kw | 6703.95 |
| CATHMFX4000124 | VENTILADOR SERIE TRIFÁSICA HMFX 125 T4 (A3:8) F400 IE2 18,5Kw | 8098.01 |
| CATHMFX4000125 | VENTILADOR SERIE TRIFÁSICA HMFX 125 T4 (A3:8) F400 IE2 22Kw | 8612.45 |
| CATHMFX4000126 | VENTILADOR SERIE TRIFÁSICA HMFX 125 T4 (A3:8) F400 IE2 30Kw | 10035.49 |
| CATHMFX4000127 | VENTILADOR SERIE TRIFÁSICA HMFX 125 T4 (A3:8) F400 IE2 37Kw | 11386.27 |
| CATHMFX4000128 | VENTILADOR SERIE TRIFÁSICA HMFX 125 T4 (A3:8) F400 IE2 45Kw | 12054.53 |
| CATHMFX4000129 | VENTILADOR SERIE TRIFÁSICA HMFX 125 T4 (A3:4) F400 IE2 11Kw | 6422.83 |
| CATHMFX4000130 | VENTILADOR SERIE TRIFÁSICA HMFX 125 T4 (A3:4) F400 IE2 18,5Kw | 7816.99 |
| CATHMFX4000131 | VENTILADOR SERIE TRIFÁSICA HMFX 125 T4 (A3:4) F400 IE2 22Kw | 8331.32 |
| CATHMFX4000132 | VENTILADOR SERIE TRIFÁSICA HMFX 125 T4 (A3:4) F400 IE2 30Kw | 9754.36 |
| CATHMFX4000133 | VENTILADOR SERIE TRIFÁSICA HMFX 125 T4 (A3:4) F400 IE2 37Kw | 11105.26 |
| CATHMFX4000134 | VENTILADOR SERIE TRIFÁSICA HMFX 125 T4 (A3:4) F400 IE2 45Kw | 11773.4 |
| CATHMFX4000135 | VENTILADOR SERIE TRIFÁSICA HMFX 45 T6 (A5:6) F400 IE3 0,75Kw | 1584.43 |
| CATHMFX4000136 | VENTILADOR SERIE TRIFÁSICA HMFX 50 T6 (A5:6) F400 IE3 0,75Kw | 1662.95 |
| CATHMFX4000137 | VENTILADOR SERIE TRIFÁSICA HMFX 56 T6 (A5:6) F400 IE3 0,75Kw | 1731.75 |
| CATHMFX4000138 | VENTILADOR SERIE TRIFÁSICA HMFX 63 T6 (A5:6) F400 IE3 0,75Kw | 1792.11 |
| CATHMFX4000139 | VENTILADOR SERIE TRIFÁSICA HMFX 71 T6 (A5:6) F400 IE3 0,75Kw | 1873.88 |
| CATHMFX4000140 | VENTILADOR SERIE TRIFÁSICA HMFX 80 T6 (A5:6) F400 IE3 0,75Kw | 1953.38 |
| CATHMFX4000141 | VENTILADOR SERIE TRIFÁSICA HMFX 80 T6 (A5:6) F400 IE3 1,1Kw | 2017.63 |
| CATHMFX4000142 | VENTILADOR SERIE TRIFÁSICA HMFX 80 T6 (A5:6) F400 IE3 1,5Kw | 2312.17 |
| CATHMFX4000143 | VENTILADOR SERIE TRIFÁSICA HMFX 80 T6 (A5:6) F400 IE3 2,2Kw | 2389.83 |
| CATHMFX4000144 | VENTILADOR SERIE TRIFÁSICA HMFX 90 T6 (A3:8) F400 IE3 1,5Kw | 3562.69 |
| CATHMFX4000145 | VENTILADOR SERIE TRIFÁSICA HMFX 90 T6 (A3:8) F400 IE3 2,2Kw | 3640.46 |
| CATHMFX4000146 | VENTILADOR SERIE TRIFÁSICA HMFX 90 T6 (A3:8) F400 IE3 3Kw | 4090 |
| CATHMFX4000147 | VENTILADOR SERIE TRIFÁSICA HMFX 90 T6 (A3:8) F400 IE3 4Kw | 3920.72 |
| CATHMFX4000148 | VENTILADOR SERIE TRIFÁSICA HMFX 90 T6 (A3:8) F400 IE3 5,5Kw | 4616.45 |
| CATHMFX4000149 | VENTILADOR SERIE TRIFÁSICA HMFX 90 T6 (A3:4) F400 IE3 1,5Kw | 3281.56 |
| CATHMFX4000150 | VENTILADOR SERIE TRIFÁSICA HMFX 90 T6 (A3:4) F400 IE3 2,2Kw | 3359.33 |
| CATHMFX4000151 | VENTILADOR SERIE TRIFÁSICA HMFX 90 T6 (A3:4) F400 IE3 3Kw | 3808.87 |
| CATHMFX4000152 | VENTILADOR SERIE TRIFÁSICA HMFX 90 T6 (A3:4) F400 IE3 4Kw | 3639.7 |
| CATHMFX4000153 | VENTILADOR SERIE TRIFÁSICA HMFX 90 T6 (A3:4) F400 IE3 5,5Kw | 4335.32 |
| CATHMFX4000154 | VENTILADOR SERIE TRIFÁSICA HMFX 100 T6 (A3:8) F400 IE3 1,5Kw | 3812.77 |
| CATHMFX4000155 | VENTILADOR SERIE TRIFÁSICA HMFX 100 T6 (A3:8) F400 IE3 2,2Kw | 3890.54 |
| CATHMFX4000156 | VENTILADOR SERIE TRIFÁSICA HMFX 100 T6 (A3:8) F400 IE3 3Kw | 4340.08 |
| CATHMFX4000157 | VENTILADOR SERIE TRIFÁSICA HMFX 100 T6 (A3:8) F400 IE3 4Kw | 4170.91 |
| CATHMFX4000158 | VENTILADOR SERIE TRIFÁSICA HMFX 100 T6 (A3:8) F400 IE3 5,5Kw | 4866.53 |
| CATHMFX4000159 | VENTILADOR SERIE TRIFÁSICA HMFX 100 T6 (A3:8) F400 IE3 7,5Kw | 6141.27 |
| CATHMFX4000160 | VENTILADOR SERIE TRIFÁSICA HMFX 100 T6 (A3:4) F400 IE3 1,5Kw | 3531.75 |
| CATHMFX4000161 | VENTILADOR SERIE TRIFÁSICA HMFX 100 T6 (A3:4) F400 IE3 2,2Kw | 3609.52 |
| CATHMFX4000162 | VENTILADOR SERIE TRIFÁSICA HMFX 100 T6 (A3:4) F400 IE3 3Kw | 4059.06 |
| CATHMFX4000163 | VENTILADOR SERIE TRIFÁSICA HMFX 100 T6 (A3:4) F400 IE3 4Kw | 3889.89 |
| CATHMFX4000164 | VENTILADOR SERIE TRIFÁSICA HMFX 100 T6 (A3:4) F400 IE3 5,5Kw | 4585.51 |
| CATHMFX4000165 | VENTILADOR SERIE TRIFÁSICA HMFX 100 T6 (A3:4) F400 IE3 7,5Kw | 5860.25 |
| CATHMFX4000166 | VENTILADOR SERIE TRIFÁSICA HMFX 112 T6 (A3:8) F400 IE3 2,2Kw | 4890.76 |
| CATHMFX4000167 | VENTILADOR SERIE TRIFÁSICA HMFX 112 T6 (A3:8) F400 IE3 3Kw | 5340.3 |
| CATHMFX4000168 | VENTILADOR SERIE TRIFÁSICA HMFX 112 T6 (A3:8) F400 IE3 4Kw | 5171.12 |
| CATHMFX4000169 | VENTILADOR SERIE TRIFÁSICA HMFX 112 T6 (A3:8) F400 IE3 5,5Kw | 5866.74 |
| CATHMFX4000170 | VENTILADOR SERIE TRIFÁSICA HMFX 112 T6 (A3:8) F400 IE3 7,5Kw | 7141.49 |
| CATHMFX4000171 | VENTILADOR SERIE TRIFÁSICA HMFX 112 T6 (A3:8) F400 IE3 11Kw | 7816.02 |
| CATHMFX4000172 | VENTILADOR SERIE TRIFÁSICA HMFX 112 T6 (A3:4) F400 IE3 2,2Kw | 4609.74 |
| CATHMFX4000173 | VENTILADOR SERIE TRIFÁSICA HMFX 112 T6 (A3:4) F400 IE3 3Kw | 5059.28 |
| CATHMFX4000174 | VENTILADOR SERIE TRIFÁSICA HMFX 112 T6 (A3:4) F400 IE3 4Kw | 4890.11 |
| CATHMFX4000175 | VENTILADOR SERIE TRIFÁSICA HMFX 112 T6 (A3:4) F400 IE3 5,5Kw | 5585.73 |
| CATHMFX4000176 | VENTILADOR SERIE TRIFÁSICA HMFX 112 T6 (A3:4) F400 IE3 7,5Kw | 6860.47 |
| CATHMFX4000177 | VENTILADOR SERIE TRIFÁSICA HMFX 112 T6 (A3:4) F400 IE3 11Kw | 7534.89 |
| CATHMFX4000178 | VENTILADOR SERIE TRIFÁSICA HMFX 125 T6 (A3:8) F400 IE3 3Kw | 5624.56 |
| CATHMFX4000179 | VENTILADOR SERIE TRIFÁSICA HMFX 125 T6 (A3:8) F400 IE3 4Kw | 5455.39 |
| CATHMFX4000180 | VENTILADOR SERIE TRIFÁSICA HMFX 125 T6 (A3:8) F400 IE3 5,5Kw | 6151.01 |
| CATHMFX4000181 | VENTILADOR SERIE TRIFÁSICA HMFX 125 T6 (A3:8) F400 IE3 7,5Kw | 7425.75 |
| CATHMFX4000182 | VENTILADOR SERIE TRIFÁSICA HMFX 125 T6 (A3:8) F400 IE3 11Kw | 8100.17 |
| CATHMFX4000183 | VENTILADOR SERIE TRIFÁSICA HMFX 125 T6 (A3:8) F400 IE3 15Kw | 8965.5 |
| CATHMFX4000184 | VENTILADOR SERIE TRIFÁSICA HMFX 125 T6 (A3:4) F400 IE3 3Kw | 5343.54 |
| CATHMFX4000185 | VENTILADOR SERIE TRIFÁSICA HMFX 125 T6 (A3:4) F400 IE3 4Kw | 5174.37 |
| CATHMFX4000186 | VENTILADOR SERIE TRIFÁSICA HMFX 125 T6 (A3:4) F400 IE3 5,5Kw | 5869.99 |
| CATHMFX4000187 | VENTILADOR SERIE TRIFÁSICA HMFX 125 T6 (A3:4) F400 IE3 7,5Kw | 7144.73 |
| CATHMFX4000188 | VENTILADOR SERIE TRIFÁSICA HMFX 125 T6 (A3:4) F400 IE3 11Kw | 7819.15 |
| CATHMFX4000189 | VENTILADOR SERIE TRIFÁSICA HMFX 125 T6 (A3:4) F400 IE3 15Kw | 8684.49 |
| CATHMFX4000190 | VENTILADOR SERIE TRIFÁSICA HMFX 45 T6 (A5:6) F400 IE2 0,75Kw | 1522.88 |
| CATHMFX4000191 | VENTILADOR SERIE TRIFÁSICA HMFX 50 T6 (A5:6) F400 IE2 0,75Kw | 1601.41 |
| CATHMFX4000192 | VENTILADOR SERIE TRIFÁSICA HMFX 56 T6 (A5:6) F400 IE2 0,75Kw | 1670.2 |
| CATHMFX4000193 | VENTILADOR SERIE TRIFÁSICA HMFX 63 T6 (A5:6) F400 IE2 0,75Kw | 1730.56 |
| CATHMFX4000194 | VENTILADOR SERIE TRIFÁSICA HMFX 71 T6 (A5:6) F400 IE2 0,75Kw | 1812.33 |
| CATHMFX4000195 | VENTILADOR SERIE TRIFÁSICA HMFX 80 T6 (A5:6) F400 IE2 0,75Kw | 1891.84 |
| CATHMFX4000196 | VENTILADOR SERIE TRIFÁSICA HMFX 80 T6 (A5:6) F400 IE2 1,1Kw | 1952.41 |
| CATHMFX4000197 | VENTILADOR SERIE TRIFÁSICA HMFX 80 T6 (A5:6) F400 IE2 1,5Kw | 2159.66 |
| CATHMFX4000198 | VENTILADOR SERIE TRIFÁSICA HMFX 80 T6 (A5:6) F400 IE2 2,2Kw | 2303.63 |
| CATHMFX4000199 | VENTILADOR SERIE TRIFÁSICA HMFX 90 T6 (A3:8) F400 IE2 1,5Kw | 3410.17 |
| CATHMFX4000200 | VENTILADOR SERIE TRIFÁSICA HMFX 90 T6 (A3:8) F400 IE2 2,2Kw | 3554.14 |
| CATHMFX4000201 | VENTILADOR SERIE TRIFÁSICA HMFX 90 T6 (A3:8) F400 IE2 3Kw | 3912.82 |
| CATHMFX4000202 | VENTILADOR SERIE TRIFÁSICA HMFX 90 T6 (A3:8) F400 IE2 4Kw | 4161.93 |
| CATHMFX4000203 | VENTILADOR SERIE TRIFÁSICA HMFX 90 T6 (A3:8) F400 IE2 5,5Kw | 4319.2 |
| CATHMFX4000204 | VENTILADOR SERIE TRIFÁSICA HMFX 90 T6 (A3:4) F400 IE2 1,5Kw | 3129.15 |
| CATHMFX4000205 | VENTILADOR SERIE TRIFÁSICA HMFX 90 T6 (A3:4) F400 IE2 2,2Kw | 3273.12 |
| CATHMFX4000206 | VENTILADOR SERIE TRIFÁSICA HMFX 90 T6 (A3:4) F400 IE2 3Kw | 3631.7 |
| CATHMFX4000207 | VENTILADOR SERIE TRIFÁSICA HMFX 90 T6 (A3:4) F400 IE2 4Kw | 3880.8 |
| CATHMFX4000208 | VENTILADOR SERIE TRIFÁSICA HMFX 90 T6 (A3:4) F400 IE2 5,5Kw | 4038.19 |
| CATHMFX4000209 | VENTILADOR SERIE TRIFÁSICA HMFX 100 T6 (A3:8) F400 IE2 1,5Kw | 3660.25 |
| CATHMFX4000210 | VENTILADOR SERIE TRIFÁSICA HMFX 100 T6 (A3:8) F400 IE2 2,2Kw | 3804.33 |
| CATHMFX4000211 | VENTILADOR SERIE TRIFÁSICA HMFX 100 T6 (A3:8) F400 IE2 3Kw | 4162.9 |
| CATHMFX4000212 | VENTILADOR SERIE TRIFÁSICA HMFX 100 T6 (A3:8) F400 IE2 4Kw | 4412.01 |
| CATHMFX4000213 | VENTILADOR SERIE TRIFÁSICA HMFX 100 T6 (A3:8) F400 IE2 5,5Kw | 4569.39 |
| CATHMFX4000214 | VENTILADOR SERIE TRIFÁSICA HMFX 100 T6 (A3:8) F400 IE2 7,5Kw | 5688.16 |
| CATHMFX4000215 | VENTILADOR SERIE TRIFÁSICA HMFX 100 T6 (A3:4) F400 IE2 1,5Kw | 3379.23 |
| CATHMFX4000216 | VENTILADOR SERIE TRIFÁSICA HMFX 100 T6 (A3:4) F400 IE2 2,2Kw | 3523.31 |
| CATHMFX4000217 | VENTILADOR SERIE TRIFÁSICA HMFX 100 T6 (A3:4) F400 IE2 3Kw | 3881.89 |
| CATHMFX4000218 | VENTILADOR SERIE TRIFÁSICA HMFX 100 T6 (A3:4) F400 IE2 4Kw | 4130.99 |
| CATHMFX4000219 | VENTILADOR SERIE TRIFÁSICA HMFX 100 T6 (A3:4) F400 IE2 5,5Kw | 4288.27 |
| CATHMFX4000220 | VENTILADOR SERIE TRIFÁSICA HMFX 100 T6 (A3:4) F400 IE2 7,5Kw | 5407.14 |
| CATHMFX4000221 | VENTILADOR SERIE TRIFÁSICA HMFX 112 T6 (A3:8) F400 IE2 2,2Kw | 4804.55 |
| CATHMFX4000222 | VENTILADOR SERIE TRIFÁSICA HMFX 112 T6 (A3:8) F400 IE2 3Kw | 5163.12 |
| CATHMFX4000223 | VENTILADOR SERIE TRIFÁSICA HMFX 112 T6 (A3:8) F400 IE2 4Kw | 5412.23 |
| CATHMFX4000224 | VENTILADOR SERIE TRIFÁSICA HMFX 112 T6 (A3:8) F400 IE2 5,5Kw | 5569.61 |
| CATHMFX4000225 | VENTILADOR SERIE TRIFÁSICA HMFX 112 T6 (A3:8) F400 IE2 7,5Kw | 6688.38 |
| CATHMFX4000226 | VENTILADOR SERIE TRIFÁSICA HMFX 112 T6 (A3:8) F400 IE2 11Kw | 7405.2 |
| CATHMFX4000227 | VENTILADOR SERIE TRIFÁSICA HMFX 112 T6 (A3:4) F400 IE2 2,2Kw | 4523.53 |
| CATHMFX4000228 | VENTILADOR SERIE TRIFÁSICA HMFX 112 T6 (A3:4) F400 IE2 3Kw | 4882.1 |
| CATHMFX4000229 | VENTILADOR SERIE TRIFÁSICA HMFX 112 T6 (A3:4) F400 IE2 4Kw | 5131.21 |
| CATHMFX4000230 | VENTILADOR SERIE TRIFÁSICA HMFX 112 T6 (A3:4) F400 IE2 5,5Kw | 5288.59 |
| CATHMFX4000231 | VENTILADOR SERIE TRIFÁSICA HMFX 112 T6 (A3:4) F400 IE2 7,5Kw | 6407.36 |
| CATHMFX4000232 | VENTILADOR SERIE TRIFÁSICA HMFX 112 T6 (A3:4) F400 IE2 11Kw | 7124.07 |
| CATHMFX4000233 | VENTILADOR SERIE TRIFÁSICA HMFX 125 T6 (A3:8) F400 IE2 3Kw | 5447.38 |
| CATHMFX4000234 | VENTILADOR SERIE TRIFÁSICA HMFX 125 T6 (A3:8) F400 IE2 4Kw | 5696.49 |
| CATHMFX4000235 | VENTILADOR SERIE TRIFÁSICA HMFX 125 T6 (A3:8) F400 IE2 5,5Kw | 5853.87 |
| CATHMFX4000236 | VENTILADOR SERIE TRIFÁSICA HMFX 125 T6 (A3:8) F400 IE2 7,5Kw | 6972.64 |
| CATHMFX4000237 | VENTILADOR SERIE TRIFÁSICA HMFX 125 T6 (A3:8) F400 IE2 11Kw | 7689.35 |
| CATHMFX4000238 | VENTILADOR SERIE TRIFÁSICA HMFX 125 T6 (A3:8) F400 IE2 15Kw | 8454.2 |
| CATHMFX4000239 | VENTILADOR SERIE TRIFÁSICA HMFX 125 T6 (A3:4) F400 IE2 3Kw | 5166.36 |
| CATHMFX4000240 | VENTILADOR SERIE TRIFÁSICA HMFX 125 T6 (A3:4) F400 IE2 4Kw | 5415.47 |
| CATHMFX4000241 | VENTILADOR SERIE TRIFÁSICA HMFX 125 T6 (A3:4) F400 IE2 5,5Kw | 5572.75 |
| CATHMFX4000242 | VENTILADOR SERIE TRIFÁSICA HMFX 125 T6 (A3:4) F400 IE2 7,5Kw | 6691.62 |
| CATHMFX4000243 | VENTILADOR SERIE TRIFÁSICA HMFX 125 T6 (A3:4) F400 IE2 11Kw | 7408.34 |
| CATHMFX4000244 | VENTILADOR SERIE TRIFÁSICA HMFX 125 T6 (A3:4) F400 IE2 15Kw | 8173.18 |
| CATHMFX3000001 | VENTILADOR SERIE TRIFÁSICA HMFX 45 T4 (A2:9) F300 IE3 0,55Kw | 986.59 |
| CATHMFX3000002 | VENTILADOR SERIE TRIFÁSICA HMFX 45 T4 (A2:9) F300 IE3 0,75Kw | 989.73 |
| CATHMFX3000003 | VENTILADOR SERIE TRIFÁSICA HMFX 45 T4 (A2:6) F300 IE3 0,55Kw | 916.28 |
| CATHMFX3000004 | VENTILADOR SERIE TRIFÁSICA HMFX 45 T4 (A2:6) F300 IE3 0,75Kw | 919.42 |
| CATHMFX3000005 | VENTILADOR SERIE TRIFÁSICA HMFX 50 T4 (A2:9) F300 IE3 0,55Kw | 1065.12 |
| CATHMFX3000006 | VENTILADOR SERIE TRIFÁSICA HMFX 50 T4 (A2:9) F300 IE3 0,75Kw | 1068.25 |
| CATHMFX3000007 | VENTILADOR SERIE TRIFÁSICA HMFX 50 T4 (A2:9) F300 IE3 1,1Kw | 1080.8 |
| CATHMFX3000008 | VENTILADOR SERIE TRIFÁSICA HMFX 50 T4 (A2:6) F300 IE3 0,55Kw | 994.81 |
| CATHMFX3000009 | VENTILADOR SERIE TRIFÁSICA HMFX 50 T4 (A2:6) F300 IE3 0,75Kw | 997.95 |
| CATHMFX3000010 | VENTILADOR SERIE TRIFÁSICA HMFX 50 T4 (A2:6) F300 IE3 1,1Kw | 1010.49 |
| CATHMFX3000011 | VENTILADOR SERIE TRIFÁSICA HMFX 56 T4 (A2:9) F300 IE3 0,55Kw | 1133.91 |
| CATHMFX3000012 | VENTILADOR SERIE TRIFÁSICA HMFX 56 T4 (A2:9) F300 IE3 0,75Kw | 1137.05 |
| CATHMFX3000013 | VENTILADOR SERIE TRIFÁSICA HMFX 56 T4 (A2:9) F300 IE3 1,1Kw | 1149.6 |
| CATHMFX3000014 | VENTILADOR SERIE TRIFÁSICA HMFX 56 T4 (A2:9) F300 IE3 1,5Kw | 1181.94 |
| CATHMFX3000015 | VENTILADOR SERIE TRIFÁSICA HMFX 56 T4 (A2:9) F300 IE3 2,2Kw | 1433.42 |
| CATHMFX3000016 | VENTILADOR SERIE TRIFÁSICA HMFX 56 T4 (A2:6) F300 IE3 0,55Kw | 1063.71 |
| CATHMFX3000017 | VENTILADOR SERIE TRIFÁSICA HMFX 56 T4 (A2:6) F300 IE3 0,75Kw | 1066.85 |
| CATHMFX3000018 | VENTILADOR SERIE TRIFÁSICA HMFX 56 T4 (A2:6) F300 IE3 1,1Kw | 1079.4 |
| CATHMFX3000019 | VENTILADOR SERIE TRIFÁSICA HMFX 56 T4 (A2:6) F300 IE3 1,5Kw | 1111.63 |
| CATHMFX3000020 | VENTILADOR SERIE TRIFÁSICA HMFX 56 T4 (A2:6) F300 IE3 2,2Kw | 1363.12 |
| CATHMFX3000021 | VENTILADOR SERIE TRIFÁSICA HMFX 63 T4 (A2:9) F300 IE3 0,55Kw | 1194.27 |
| CATHMFX3000022 | VENTILADOR SERIE TRIFÁSICA HMFX 63 T4 (A2:9) F300 IE3 0,75Kw | 1197.41 |
| CATHMFX3000023 | VENTILADOR SERIE TRIFÁSICA HMFX 63 T4 (A2:9) F300 IE3 1,1Kw | 1209.95 |
| CATHMFX3000024 | VENTILADOR SERIE TRIFÁSICA HMFX 63 T4 (A2:9) F300 IE3 1,5Kw | 1242.29 |
| CATHMFX3000025 | VENTILADOR SERIE TRIFÁSICA HMFX 63 T4 (A2:9) F300 IE3 2,2Kw | 1493.78 |
| CATHMFX3000026 | VENTILADOR SERIE TRIFÁSICA HMFX 63 T4 (A2:9) F300 IE3 3Kw | 1654.08 |
| CATHMFX3000027 | VENTILADOR SERIE TRIFÁSICA HMFX 63 T4 (A2:6) F300 IE3 0,55Kw | 1123.96 |
| CATHMFX3000028 | VENTILADOR SERIE TRIFÁSICA HMFX 63 T4 (A2:6) F300 IE3 0,75Kw | 1127.2 |
| CATHMFX3000029 | VENTILADOR SERIE TRIFÁSICA HMFX 63 T4 (A2:6) F300 IE3 1,1Kw | 1139.75 |
| CATHMFX3000030 | VENTILADOR SERIE TRIFÁSICA HMFX 63 T4 (A2:6) F300 IE3 1,5Kw | 1171.99 |
| CATHMFX3000031 | VENTILADOR SERIE TRIFÁSICA HMFX 63 T4 (A2:6) F300 IE3 2,2Kw | 1423.47 |
| CATHMFX3000032 | VENTILADOR SERIE TRIFÁSICA HMFX 63 T4 (A2:6) F300 IE3 3Kw | 1583.78 |
| CATHMFX3000033 | VENTILADOR SERIE TRIFÁSICA HMFX 71 T4 (A2:9) F300 IE3 0,75Kw | 1279.18 |
| CATHMFX3000034 | VENTILADOR SERIE TRIFÁSICA HMFX 71 T4 (A2:9) F300 IE3 1,1Kw | 1291.73 |
| CATHMFX3000035 | VENTILADOR SERIE TRIFÁSICA HMFX 71 T4 (A2:9) F300 IE3 1,5Kw | 1324.07 |
| CATHMFX3000036 | VENTILADOR SERIE TRIFÁSICA HMFX 71 T4 (A2:9) F300 IE3 2,2Kw | 1575.56 |
| CATHMFX3000037 | VENTILADOR SERIE TRIFÁSICA HMFX 71 T4 (A2:9) F300 IE3 3Kw | 1735.86 |
| CATHMFX3000038 | VENTILADOR SERIE TRIFÁSICA HMFX 71 T4 (A2:9) F300 IE3 4Kw | 1908.49 |
| CATHMFX3000039 | VENTILADOR SERIE TRIFÁSICA HMFX 71 T4 (A2:6) F300 IE3 0,75Kw | 1208.98 |
| CATHMFX3000040 | VENTILADOR SERIE TRIFÁSICA HMFX 71 T4 (A2:6) F300 IE3 1,1Kw | 1221.53 |
| CATHMFX3000041 | VENTILADOR SERIE TRIFÁSICA HMFX 71 T4 (A2:6) F300 IE3 1,5Kw | 1253.76 |
| CATHMFX3000042 | VENTILADOR SERIE TRIFÁSICA HMFX 71 T4 (A2:6) F300 IE3 2,2Kw | 1505.25 |
| CATHMFX3000043 | VENTILADOR SERIE TRIFÁSICA HMFX 71 T4 (A2:6) F300 IE3 3Kw | 1665.55 |
| CATHMFX3000044 | VENTILADOR SERIE TRIFÁSICA HMFX 71 T4 (A2:6) F300 IE3 4Kw | 1838.18 |
| CATHMFX3000045 | VENTILADOR SERIE TRIFÁSICA HMFX 80 T4 (A2:9) F300 IE3 1,1Kw | 1371.23 |
| CATHMFX3000046 | VENTILADOR SERIE TRIFÁSICA HMFX 80 T4 (A2:9) F300 IE3 1,5Kw | 1403.46 |
| CATHMFX3000047 | VENTILADOR SERIE TRIFÁSICA HMFX 80 T4 (A2:9) F300 IE3 2,2Kw | 1654.95 |
| CATHMFX3000048 | VENTILADOR SERIE TRIFÁSICA HMFX 80 T4 (A2:9) F300 IE3 3Kw | 1815.25 |
| CATHMFX3000049 | VENTILADOR SERIE TRIFÁSICA HMFX 80 T4 (A2:9) F300 IE3 4Kw | 1987.89 |
| CATHMFX3000050 | VENTILADOR SERIE TRIFÁSICA HMFX 80 T4 (A2:9) F300 IE3 5,5Kw | 2276.48 |
| CATHMFX3000051 | VENTILADOR SERIE TRIFÁSICA HMFX 80 T4 (A2:9) F300 IE3 7,5Kw | 2560.52 |
| CATHMFX3000052 | VENTILADOR SERIE TRIFÁSICA HMFX 80 T4 (A2:6) F300 IE3 1,1Kw | 1300.92 |
| CATHMFX3000053 | VENTILADOR SERIE TRIFÁSICA HMFX 80 T4 (A2:6) F300 IE3 1,5Kw | 1333.26 |
| CATHMFX3000054 | VENTILADOR SERIE TRIFÁSICA HMFX 80 T4 (A2:6) F300 IE3 2,2Kw | 1584.75 |
| CATHMFX3000055 | VENTILADOR SERIE TRIFÁSICA HMFX 80 T4 (A2:6) F300 IE3 3Kw | 1745.05 |
| CATHMFX3000056 | VENTILADOR SERIE TRIFÁSICA HMFX 80 T4 (A2:6) F300 IE3 4Kw | 1917.69 |
| CATHMFX3000057 | VENTILADOR SERIE TRIFÁSICA HMFX 80 T4 (A2:6) F300 IE3 5,5Kw | 2206.17 |
| CATHMFX3000058 | VENTILADOR SERIE TRIFÁSICA HMFX 80 T4 (A2:6) F300 IE3 7,5Kw | 2490.32 |
| CATHMFX3000059 | VENTILADOR SERIE TRIFÁSICA HMFX 90 T4 (A6:6) F300 IE3 3Kw | 2675.72 |
| CATHMFX3000060 | VENTILADOR SERIE TRIFÁSICA HMFX 90 T4 (A6:6) F300 IE3 4Kw | 2848.35 |
| CATHMFX3000061 | VENTILADOR SERIE TRIFÁSICA HMFX 90 T4 (A6:6) F300 IE3 5,5Kw | 3136.83 |
| CATHMFX3000062 | VENTILADOR SERIE TRIFÁSICA HMFX 90 T4 (A6:6) F300 IE3 7,5Kw | 3420.99 |
| CATHMFX3000063 | VENTILADOR SERIE TRIFÁSICA HMFX 90 T4 (A6:6) F300 IE3 9,2Kw | 3748.73 |
| CATHMFX3000064 | VENTILADOR SERIE TRIFÁSICA HMFX 90 T4 (A6:6) F300 IE3 15Kw | 4980.32 |
| CATHMFX3000065 | VENTILADOR SERIE TRIFÁSICA HMFX 90 T4 (A6:3) F300 IE3 3Kw | 2442.73 |
| CATHMFX3000066 | VENTILADOR SERIE TRIFÁSICA HMFX 90 T4 (A6:3) F300 IE3 4Kw | 2615.36 |
| CATHMFX3000067 | VENTILADOR SERIE TRIFÁSICA HMFX 90 T4 (A6:3) F300 IE3 5,5Kw | 2903.84 |
| CATHMFX3000068 | VENTILADOR SERIE TRIFÁSICA HMFX 90 T4 (A6:3) F300 IE3 7,5Kw | 3188 |
| CATHMFX3000069 | VENTILADOR SERIE TRIFÁSICA HMFX 90 T4 (A6:3) F300 IE3 9,2Kw | 3515.74 |
| CATHMFX3000070 | VENTILADOR SERIE TRIFÁSICA HMFX 90 T4 (A6:3) F300 IE3 15Kw | 4747.33 |
| CATHMFX3000071 | VENTILADOR SERIE TRIFÁSICA HMFX 100 T4 (A6:6) F300 IE3 5,5Kw | 3387.02 |
| CATHMFX3000072 | VENTILADOR SERIE TRIFÁSICA HMFX 100 T4 (A6:6) F300 IE3 7,5Kw | 3671.07 |
| CATHMFX3000073 | VENTILADOR SERIE TRIFÁSICA HMFX 100 T4 (A6:6) F300 IE3 9,2Kw | 3998.81 |
| CATHMFX3000074 | VENTILADOR SERIE TRIFÁSICA HMFX 100 T4 (A6:6) F300 IE3 15Kw | 5230.4 |
| CATHMFX3000075 | VENTILADOR SERIE TRIFÁSICA HMFX 100 T4 (A6:6) F300 IE3 18,5Kw | 5807.25 |
| CATHMFX3000076 | VENTILADOR SERIE TRIFÁSICA HMFX 100 T4 (A6:6) F300 IE3 22Kw | 6331.21 |
| CATHMFX3000077 | VENTILADOR SERIE TRIFÁSICA HMFX 100 T4 (A6:3) F300 IE3 5,5Kw | 3154.03 |
| CATHMFX3000078 | VENTILADOR SERIE TRIFÁSICA HMFX 100 T4 (A6:3) F300 IE3 7,5Kw | 3438.08 |
| CATHMFX3000079 | VENTILADOR SERIE TRIFÁSICA HMFX 100 T4 (A6:3) F300 IE3 9,2Kw | 3765.82 |
| CATHMFX3000080 | VENTILADOR SERIE TRIFÁSICA HMFX 100 T4 (A6:3) F300 IE3 15Kw | 4997.41 |
| CATHMFX3000081 | VENTILADOR SERIE TRIFÁSICA HMFX 100 T4 (A6:3) F300 IE3 18,5Kw | 5574.26 |
| CATHMFX3000082 | VENTILADOR SERIE TRIFÁSICA HMFX 100 T4 (A6:3) F300 IE3 22Kw | 6098.33 |
| CATHMFX3000083 | VENTILADOR SERIE TRIFÁSICA HMFX 112 T4 (A6:6) F300 IE3 5,5Kw | 4387.24 |
| CATHMFX3000084 | VENTILADOR SERIE TRIFÁSICA HMFX 112 T4 (A6:6) F300 IE3 7,5Kw | 4671.39 |
| CATHMFX3000085 | VENTILADOR SERIE TRIFÁSICA HMFX 112 T4 (A6:6) F300 IE3 9,2Kw | 4999.14 |
| CATHMFX3000086 | VENTILADOR SERIE TRIFÁSICA HMFX 112 T4 (A6:6) F300 IE3 15Kw | 6230.62 |
| CATHMFX3000087 | VENTILADOR SERIE TRIFÁSICA HMFX 112 T4 (A6:6) F300 IE3 18,5Kw | 6807.47 |
| CATHMFX3000088 | VENTILADOR SERIE TRIFÁSICA HMFX 112 T4 (A6:6) F300 IE3 22Kw | 7331.54 |
| CATHMFX3000089 | VENTILADOR SERIE TRIFÁSICA HMFX 112 T4 (A6:6) F300 IE3 30Kw | 8629.64 |
| CATHMFX3000090 | VENTILADOR SERIE TRIFÁSICA HMFX 112 T4 (A6:6) F300 IE3 37Kw | 9538.14 |
| CATHMFX3000091 | VENTILADOR SERIE TRIFÁSICA HMFX 112 T4 (A6:3) F300 IE3 5,5Kw | 4154.25 |
| CATHMFX3000092 | VENTILADOR SERIE TRIFÁSICA HMFX 112 T4 (A6:3) F300 IE3 7,5Kw | 4438.4 |
| CATHMFX3000093 | VENTILADOR SERIE TRIFÁSICA HMFX 112 T4 (A6:3) F300 IE3 9,2Kw | 4766.15 |
| CATHMFX3000094 | VENTILADOR SERIE TRIFÁSICA HMFX 112 T4 (A6:3) F300 IE3 15Kw | 5997.73 |
| CATHMFX3000095 | VENTILADOR SERIE TRIFÁSICA HMFX 112 T4 (A6:3) F300 IE3 18,5Kw | 6574.48 |
| CATHMFX3000096 | VENTILADOR SERIE TRIFÁSICA HMFX 112 T4 (A6:3) F300 IE3 22Kw | 7098.55 |
| CATHMFX3000097 | VENTILADOR SERIE TRIFÁSICA HMFX 112 T4 (A6:3) F300 IE3 30Kw | 8396.65 |
| CATHMFX3000098 | VENTILADOR SERIE TRIFÁSICA HMFX 112 T4 (A6:3) F300 IE3 37Kw | 9305.15 |
| CATHMFX3000099 | VENTILADOR SERIE TRIFÁSICA HMFX 125 T4 (A6:6) F300 IE3 7,5Kw | 4955.55 |
| CATHMFX3000100 | VENTILADOR SERIE TRIFÁSICA HMFX 125 T4 (A6:6) F300 IE3 9,2Kw | 5283.29 |
| CATHMFX3000101 | VENTILADOR SERIE TRIFÁSICA HMFX 125 T4 (A6:6) F300 IE3 15Kw | 6514.88 |
| CATHMFX3000102 | VENTILADOR SERIE TRIFÁSICA HMFX 125 T4 (A6:6) F300 IE3 18,5Kw | 7091.73 |
| CATHMFX3000103 | VENTILADOR SERIE TRIFÁSICA HMFX 125 T4 (A6:6) F300 IE3 22Kw | 7615.8 |
| CATHMFX3000104 | VENTILADOR SERIE TRIFÁSICA HMFX 125 T4 (A6:6) F300 IE3 30Kw | 8913.91 |
| CATHMFX3000105 | VENTILADOR SERIE TRIFÁSICA HMFX 125 T4 (A6:6) F300 IE3 37Kw | 9822.4 |
| CATHMFX3000106 | VENTILADOR SERIE TRIFÁSICA HMFX 125 T4 (A6:6) F300 IE3 45Kw | 10976.21 |
| CATHMFX3000107 | VENTILADOR SERIE TRIFÁSICA HMFX 125 T4 (A6:3) F300 IE3 7,5Kw | 4722.66 |
| CATHMFX3000108 | VENTILADOR SERIE TRIFÁSICA HMFX 125 T4 (A6:3) F300 IE3 9,2Kw | 5050.41 |
| CATHMFX3000109 | VENTILADOR SERIE TRIFÁSICA HMFX 125 T4 (A6:3) F300 IE3 15Kw | 6281.89 |
| CATHMFX3000110 | VENTILADOR SERIE TRIFÁSICA HMFX 125 T4 (A6:3) F300 IE3 18,5Kw | 6858.74 |
| CATHMFX3000111 | VENTILADOR SERIE TRIFÁSICA HMFX 125 T4 (A6:3) F300 IE3 22Kw | 7382.81 |
| CATHMFX3000112 | VENTILADOR SERIE TRIFÁSICA HMFX 125 T4 (A6:3) F300 IE3 30Kw | 8680.92 |
| CATHMFX3000113 | VENTILADOR SERIE TRIFÁSICA HMFX 125 T4 (A6:3) F300 IE3 37Kw | 9589.41 |
| CATHMFX3000114 | VENTILADOR SERIE TRIFÁSICA HMFX 125 T4 (A6:3) F300 IE3 45Kw | 10743.22 |
| CATHMFX3000115 | VENTILADOR SERIE TRIFÁSICA HMFX 45 T4 (A2:9) F300 IE2 0,55Kw | 933.48 |
| CATHMFX3000116 | VENTILADOR SERIE TRIFÁSICA HMFX 45 T4 (A2:9) F300 IE2 0,75Kw | 941.7 |
| CATHMFX3000117 | VENTILADOR SERIE TRIFÁSICA HMFX 45 T4 (A2:6) F300 IE2 0,55Kw | 863.28 |
| CATHMFX3000118 | VENTILADOR SERIE TRIFÁSICA HMFX 45 T4 (A2:6) F300 IE2 0,75Kw | 871.39 |
| CATHMFX3000119 | VENTILADOR SERIE TRIFÁSICA HMFX 50 T4 (A2:9) F300 IE2 0,55Kw | 1012.01 |
| CATHMFX3000120 | VENTILADOR SERIE TRIFÁSICA HMFX 50 T4 (A2:9) F300 IE2 0,75Kw | 1020.12 |
| CATHMFX3000121 | VENTILADOR SERIE TRIFÁSICA HMFX 50 T4 (A2:9) F300 IE2 1,1Kw | 1051.92 |
| CATHMFX3000122 | VENTILADOR SERIE TRIFÁSICA HMFX 50 T4 (A2:6) F300 IE2 0,55Kw | 941.81 |
| CATHMFX3000123 | VENTILADOR SERIE TRIFÁSICA HMFX 50 T4 (A2:6) F300 IE2 0,75Kw | 949.92 |
| CATHMFX3000124 | VENTILADOR SERIE TRIFÁSICA HMFX 50 T4 (A2:6) F300 IE2 1,1Kw | 981.61 |
| CATHMFX3000125 | VENTILADOR SERIE TRIFÁSICA HMFX 56 T4 (A2:9) F300 IE2 0,55Kw | 1080.91 |
| CATHMFX3000126 | VENTILADOR SERIE TRIFÁSICA HMFX 56 T4 (A2:9) F300 IE2 0,75Kw | 1089.02 |
| CATHMFX3000127 | VENTILADOR SERIE TRIFÁSICA HMFX 56 T4 (A2:9) F300 IE2 1,1Kw | 1120.71 |
| CATHMFX3000128 | VENTILADOR SERIE TRIFÁSICA HMFX 56 T4 (A2:9) F300 IE2 1,5Kw | 1151.11 |
| CATHMFX3000129 | VENTILADOR SERIE TRIFÁSICA HMFX 56 T4 (A2:9) F300 IE2 2,2Kw | 1381.83 |
| CATHMFX3000130 | VENTILADOR SERIE TRIFÁSICA HMFX 56 T4 (A2:6) F300 IE2 0,55Kw | 1010.6 |
| CATHMFX3000131 | VENTILADOR SERIE TRIFÁSICA HMFX 56 T4 (A2:6) F300 IE2 0,75Kw | 1018.71 |
| CATHMFX3000132 | VENTILADOR SERIE TRIFÁSICA HMFX 56 T4 (A2:6) F300 IE2 1,1Kw | 1050.51 |
| CATHMFX3000133 | VENTILADOR SERIE TRIFÁSICA HMFX 56 T4 (A2:6) F300 IE2 1,5Kw | 1080.91 |
| CATHMFX3000134 | VENTILADOR SERIE TRIFÁSICA HMFX 56 T4 (A2:6) F300 IE2 2,2Kw | 1311.52 |
| CATHMFX3000135 | VENTILADOR SERIE TRIFÁSICA HMFX 63 T4 (A2:9) F300 IE2 0,55Kw | 1141.27 |
| CATHMFX3000136 | VENTILADOR SERIE TRIFÁSICA HMFX 63 T4 (A2:9) F300 IE2 0,75Kw | 1149.38 |
| CATHMFX3000137 | VENTILADOR SERIE TRIFÁSICA HMFX 63 T4 (A2:9) F300 IE2 1,1Kw | 1181.07 |
| CATHMFX3000138 | VENTILADOR SERIE TRIFÁSICA HMFX 63 T4 (A2:9) F300 IE2 1,5Kw | 1211.47 |
| CATHMFX3000139 | VENTILADOR SERIE TRIFÁSICA HMFX 63 T4 (A2:9) F300 IE2 2,2Kw | 1442.19 |
| CATHMFX3000140 | VENTILADOR SERIE TRIFÁSICA HMFX 63 T4 (A2:9) F300 IE2 3Kw | 1568.85 |
| CATHMFX3000141 | VENTILADOR SERIE TRIFÁSICA HMFX 63 T4 (A2:6) F300 IE2 0,55Kw | 1070.96 |
| CATHMFX3000142 | VENTILADOR SERIE TRIFÁSICA HMFX 63 T4 (A2:6) F300 IE2 0,75Kw | 1079.07 |
| CATHMFX3000143 | VENTILADOR SERIE TRIFÁSICA HMFX 63 T4 (A2:6) F300 IE2 1,1Kw | 1110.76 |
| CATHMFX3000144 | VENTILADOR SERIE TRIFÁSICA HMFX 63 T4 (A2:6) F300 IE2 1,5Kw | 1141.27 |
| CATHMFX3000145 | VENTILADOR SERIE TRIFÁSICA HMFX 63 T4 (A2:6) F300 IE2 2,2Kw | 1371.88 |
| CATHMFX3000146 | VENTILADOR SERIE TRIFÁSICA HMFX 63 T4 (A2:6) F300 IE2 3Kw | 1498.65 |
| CATHMFX3000147 | VENTILADOR SERIE TRIFÁSICA HMFX 71 T4 (A2:9) F300 IE2 0,75Kw | 1231.15 |
| CATHMFX3000148 | VENTILADOR SERIE TRIFÁSICA HMFX 71 T4 (A2:9) F300 IE2 1,1Kw | 1262.85 |
| CATHMFX3000149 | VENTILADOR SERIE TRIFÁSICA HMFX 71 T4 (A2:9) F300 IE2 1,5Kw | 1293.24 |
| CATHMFX3000150 | VENTILADOR SERIE TRIFÁSICA HMFX 71 T4 (A2:9) F300 IE2 2,2Kw | 1523.96 |
| CATHMFX3000151 | VENTILADOR SERIE TRIFÁSICA HMFX 71 T4 (A2:9) F300 IE2 3Kw | 1650.73 |
| CATHMFX3000152 | VENTILADOR SERIE TRIFÁSICA HMFX 71 T4 (A2:9) F300 IE2 4Kw | 1844.57 |
| CATHMFX3000153 | VENTILADOR SERIE TRIFÁSICA HMFX 71 T4 (A2:6) F300 IE2 0,75Kw | 1160.84 |
| CATHMFX3000154 | VENTILADOR SERIE TRIFÁSICA HMFX 71 T4 (A2:6) F300 IE2 1,1Kw | 1192.65 |
| CATHMFX3000155 | VENTILADOR SERIE TRIFÁSICA HMFX 71 T4 (A2:6) F300 IE2 1,5Kw | 1223.04 |
| CATHMFX3000156 | VENTILADOR SERIE TRIFÁSICA HMFX 71 T4 (A2:6) F300 IE2 2,2Kw | 1453.65 |
| CATHMFX3000157 | VENTILADOR SERIE TRIFÁSICA HMFX 71 T4 (A2:6) F300 IE2 3Kw | 1580.42 |
| CATHMFX3000158 | VENTILADOR SERIE TRIFÁSICA HMFX 71 T4 (A2:6) F300 IE2 4Kw | 1774.37 |
| CATHMFX3000159 | VENTILADOR SERIE TRIFÁSICA HMFX 80 T4 (A2:9) F300 IE2 1,1Kw | 1342.35 |
| CATHMFX3000160 | VENTILADOR SERIE TRIFÁSICA HMFX 80 T4 (A2:9) F300 IE2 1,5Kw | 1372.74 |
| CATHMFX3000161 | VENTILADOR SERIE TRIFÁSICA HMFX 80 T4 (A2:9) F300 IE2 2,2Kw | 1603.35 |
| CATHMFX3000162 | VENTILADOR SERIE TRIFÁSICA HMFX 80 T4 (A2:9) F300 IE2 3Kw | 1730.13 |
| CATHMFX3000163 | VENTILADOR SERIE TRIFÁSICA HMFX 80 T4 (A2:9) F300 IE2 4Kw | 1924.07 |
| CATHMFX3000164 | VENTILADOR SERIE TRIFÁSICA HMFX 80 T4 (A2:9) F300 IE2 5,5Kw | 2145.27 |
| CATHMFX3000165 | VENTILADOR SERIE TRIFÁSICA HMFX 80 T4 (A2:9) F300 IE2 7,5Kw | 2464.36 |
| CATHMFX3000166 | VENTILADOR SERIE TRIFÁSICA HMFX 80 T4 (A2:6) F300 IE2 1,1Kw | 1272.04 |
| CATHMFX3000167 | VENTILADOR SERIE TRIFÁSICA HMFX 80 T4 (A2:6) F300 IE2 1,5Kw | 1302.43 |
| CATHMFX3000168 | VENTILADOR SERIE TRIFÁSICA HMFX 80 T4 (A2:6) F300 IE2 2,2Kw | 1533.15 |
| CATHMFX3000169 | VENTILADOR SERIE TRIFÁSICA HMFX 80 T4 (A2:6) F300 IE2 3Kw | 1659.93 |
| CATHMFX3000170 | VENTILADOR SERIE TRIFÁSICA HMFX 80 T4 (A2:6) F300 IE2 4Kw | 1853.76 |
| CATHMFX3000171 | VENTILADOR SERIE TRIFÁSICA HMFX 80 T4 (A2:6) F300 IE2 5,5Kw | 2075.07 |
| CATHMFX3000172 | VENTILADOR SERIE TRIFÁSICA HMFX 80 T4 (A2:6) F300 IE2 7,5Kw | 2394.05 |
| CATHMFX3000173 | VENTILADOR SERIE TRIFÁSICA HMFX 90 T4 (A6:6) F300 IE2 3Kw | 2590.59 |
| CATHMFX3000174 | VENTILADOR SERIE TRIFÁSICA HMFX 90 T4 (A6:6) F300 IE2 4Kw | 2784.43 |
| CATHMFX3000175 | VENTILADOR SERIE TRIFÁSICA HMFX 90 T4 (A6:6) F300 IE2 5,5Kw | 3005.74 |
| CATHMFX3000176 | VENTILADOR SERIE TRIFÁSICA HMFX 90 T4 (A6:6) F300 IE2 7,5Kw | 3324.72 |
| CATHMFX3000177 | VENTILADOR SERIE TRIFÁSICA HMFX 90 T4 (A6:6) F300 IE2 9,2Kw | 3565.17 |
| CATHMFX3000178 | VENTILADOR SERIE TRIFÁSICA HMFX 90 T4 (A6:6) F300 IE2 15Kw | 4687.08 |
| CATHMFX3000179 | VENTILADOR SERIE TRIFÁSICA HMFX 90 T4 (A6:3) F300 IE2 3Kw | 2357.6 |
| CATHMFX3000180 | VENTILADOR SERIE TRIFÁSICA HMFX 90 T4 (A6:3) F300 IE2 4Kw | 2551.54 |
| CATHMFX3000181 | VENTILADOR SERIE TRIFÁSICA HMFX 90 T4 (A6:3) F300 IE2 5,5Kw | 2772.74 |
| CATHMFX3000182 | VENTILADOR SERIE TRIFÁSICA HMFX 90 T4 (A6:3) F300 IE2 7,5Kw | 3091.73 |
| CATHMFX3000183 | VENTILADOR SERIE TRIFÁSICA HMFX 90 T4 (A6:3) F300 IE2 9,2Kw | 3332.18 |
| CATHMFX3000184 | VENTILADOR SERIE TRIFÁSICA HMFX 90 T4 (A6:3) F300 IE2 15Kw | 4454.09 |
| CATHMFX3000185 | VENTILADOR SERIE TRIFÁSICA HMFX 100 T4 (A6:6) F300 IE2 5,5Kw | 3255.92 |
| CATHMFX3000186 | VENTILADOR SERIE TRIFÁSICA HMFX 100 T4 (A6:6) F300 IE2 7,5Kw | 3574.91 |
| CATHMFX3000187 | VENTILADOR SERIE TRIFÁSICA HMFX 100 T4 (A6:6) F300 IE2 9,2Kw | 3815.25 |
| CATHMFX3000188 | VENTILADOR SERIE TRIFÁSICA HMFX 100 T4 (A6:6) F300 IE2 15Kw | 4937.16 |
| CATHMFX3000189 | VENTILADOR SERIE TRIFÁSICA HMFX 100 T4 (A6:6) F300 IE2 22Kw | 5932.29 |
| CATHMFX3000190 | VENTILADOR SERIE TRIFÁSICA HMFX 100 T4 (A6:3) F300 IE2 5,5Kw | 3022.93 |
| CATHMFX3000191 | VENTILADOR SERIE TRIFÁSICA HMFX 100 T4 (A6:3) F300 IE2 7,5Kw | 3341.92 |
| CATHMFX3000192 | VENTILADOR SERIE TRIFÁSICA HMFX 100 T4 (A6:3) F300 IE2 9,2Kw | 3582.26 |
| CATHMFX3000193 | VENTILADOR SERIE TRIFÁSICA HMFX 100 T4 (A6:3) F300 IE2 15Kw | 4704.17 |
| CATHMFX3000194 | VENTILADOR SERIE TRIFÁSICA HMFX 100 T4 (A6:3) F300 IE2 22Kw | 5699.3 |
| CATHMFX3000195 | VENTILADOR SERIE TRIFÁSICA HMFX 112 T4 (A6:6) F300 IE2 5,5Kw | 4256.14 |
| CATHMFX3000196 | VENTILADOR SERIE TRIFÁSICA HMFX 112 T4 (A6:6) F300 IE2 7,5Kw | 4575.13 |
| CATHMFX3000197 | VENTILADOR SERIE TRIFÁSICA HMFX 112 T4 (A6:6) F300 IE2 9,2Kw | 4815.58 |
| CATHMFX3000198 | VENTILADOR SERIE TRIFÁSICA HMFX 112 T4 (A6:6) F300 IE2 15Kw | 5937.38 |
| CATHMFX3000199 | VENTILADOR SERIE TRIFÁSICA HMFX 112 T4 (A6:6) F300 IE2 22Kw | 6932.51 |
| CATHMFX3000200 | VENTILADOR SERIE TRIFÁSICA HMFX 112 T4 (A6:6) F300 IE2 30Kw | 8115.2 |
| CATHMFX3000201 | VENTILADOR SERIE TRIFÁSICA HMFX 112 T4 (A6:6) F300 IE2 37Kw | 8942.03 |
| CATHMFX3000202 | VENTILADOR SERIE TRIFÁSICA HMFX 112 T4 (A6:3) F300 IE2 5,5Kw | 4023.15 |
| CATHMFX3000203 | VENTILADOR SERIE TRIFÁSICA HMFX 112 T4 (A6:3) F300 IE2 7,5Kw | 4342.13 |
| CATHMFX3000204 | VENTILADOR SERIE TRIFÁSICA HMFX 112 T4 (A6:3) F300 IE2 9,2Kw | 4582.59 |
| CATHMFX3000205 | VENTILADOR SERIE TRIFÁSICA HMFX 112 T4 (A6:3) F300 IE2 15Kw | 5704.39 |
| CATHMFX3000206 | VENTILADOR SERIE TRIFÁSICA HMFX 112 T4 (A6:3) F300 IE2 22Kw | 6699.52 |
| CATHMFX3000207 | VENTILADOR SERIE TRIFÁSICA HMFX 112 T4 (A6:3) F300 IE2 30Kw | 7882.21 |
| CATHMFX3000208 | VENTILADOR SERIE TRIFÁSICA HMFX 112 T4 (A6:3) F300 IE2 37Kw | 8709.04 |
| CATHMFX3000209 | VENTILADOR SERIE TRIFÁSICA HMFX 125 T4 (A6:6) F300 IE2 7,5Kw | 4859.39 |
| CATHMFX3000210 | VENTILADOR SERIE TRIFÁSICA HMFX 125 T4 (A6:6) F300 IE2 9,2Kw | 5099.73 |
| CATHMFX3000211 | VENTILADOR SERIE TRIFÁSICA HMFX 125 T4 (A6:6) F300 IE2 15Kw | 6221.64 |
| CATHMFX3000212 | VENTILADOR SERIE TRIFÁSICA HMFX 125 T4 (A6:6) F300 IE2 22Kw | 7216.77 |
| CATHMFX3000213 | VENTILADOR SERIE TRIFÁSICA HMFX 125 T4 (A6:6) F300 IE2 30Kw | 8399.36 |
| CATHMFX3000214 | VENTILADOR SERIE TRIFÁSICA HMFX 125 T4 (A6:6) F300 IE2 37Kw | 9226.29 |
| CATHMFX3000215 | VENTILADOR SERIE TRIFÁSICA HMFX 125 T4 (A6:6) F300 IE2 45Kw | 10274.32 |
| CATHMFX3000216 | VENTILADOR SERIE TRIFÁSICA HMFX 125 T4 (A6:3) F300 IE2 7,5Kw | 4626.4 |
| CATHMFX3000217 | VENTILADOR SERIE TRIFÁSICA HMFX 125 T4 (A6:3) F300 IE2 9,2Kw | 4866.85 |
| CATHMFX3000218 | VENTILADOR SERIE TRIFÁSICA HMFX 125 T4 (A6:3) F300 IE2 15Kw | 5988.65 |
| CATHMFX3000219 | VENTILADOR SERIE TRIFÁSICA HMFX 125 T4 (A6:3) F300 IE2 22Kw | 6983.78 |
| CATHMFX3000220 | VENTILADOR SERIE TRIFÁSICA HMFX 125 T4 (A6:3) F300 IE2 30Kw | 8166.48 |
| CATHMFX3000221 | VENTILADOR SERIE TRIFÁSICA HMFX 125 T4 (A6:3) F300 IE2 37Kw | 8993.3 |
| CATHMFX3000222 | VENTILADOR SERIE TRIFÁSICA HMFX 125 T4 (A6:3) F300 IE2 45Kw | 10041.33 |
| CATHMFX3000223 | VENTILADOR SERIE TRIFÁSICA HMFX 45 T6 (A2:9) F300 IE3 0,55Kw | 1045.97 |
| CATHMFX3000224 | VENTILADOR SERIE TRIFÁSICA HMFX 45 T6 (A2:6) F300 IE3 0,55Kw | 975.66 |
| CATHMFX3000225 | VENTILADOR SERIE TRIFÁSICA HMFX 50 T6 (A2:9) F300 IE3 0,55Kw | 1124.5 |
| CATHMFX3000226 | VENTILADOR SERIE TRIFÁSICA HMFX 50 T6 (A2:6) F300 IE3 0,55Kw | 1054.19 |
| CATHMFX3000227 | VENTILADOR SERIE TRIFÁSICA HMFX 56 T6 (A2:9) F300 IE3 0,55Kw | 1193.29 |
| CATHMFX3000228 | VENTILADOR SERIE TRIFÁSICA HMFX 56 T6 (A2:6) F300 IE3 0,55Kw | 1122.99 |
| CATHMFX3000229 | VENTILADOR SERIE TRIFÁSICA HMFX 63 T6 (A2:9) F300 IE3 0,55Kw | 1253.65 |
| CATHMFX3000230 | VENTILADOR SERIE TRIFÁSICA HMFX 63 T6 (A2:9) F300 IE3 0,75Kw | 1384.86 |
| CATHMFX3000231 | VENTILADOR SERIE TRIFÁSICA HMFX 63 T6 (A2:6) F300 IE3 0,55Kw | 1183.34 |
| CATHMFX3000232 | VENTILADOR SERIE TRIFÁSICA HMFX 63 T6 (A2:6) F300 IE3 0,75Kw | 1314.55 |
| CATHMFX3000233 | VENTILADOR SERIE TRIFÁSICA HMFX 71 T6 (A2:9) F300 IE3 0,55Kw | 1335.43 |
| CATHMFX3000234 | VENTILADOR SERIE TRIFÁSICA HMFX 71 T6 (A2:9) F300 IE3 0,75Kw | 1466.63 |
| CATHMFX3000235 | VENTILADOR SERIE TRIFÁSICA HMFX 71 T6 (A2:9) F300 IE3 1,1Kw | 1506.87 |
| CATHMFX3000236 | VENTILADOR SERIE TRIFÁSICA HMFX 71 T6 (A2:6) F300 IE3 0,55Kw | 1265.12 |
| CATHMFX3000237 | VENTILADOR SERIE TRIFÁSICA HMFX 71 T6 (A2:6) F300 IE3 0,75Kw | 1396.32 |
| CATHMFX3000238 | VENTILADOR SERIE TRIFÁSICA HMFX 71 T6 (A2:6) F300 IE3 1,1Kw | 1436.67 |
| CATHMFX3000239 | VENTILADOR SERIE TRIFÁSICA HMFX 80 T6 (A2:9) F300 IE3 0,55Kw | 1414.82 |
| CATHMFX3000240 | VENTILADOR SERIE TRIFÁSICA HMFX 80 T6 (A2:9) F300 IE3 0,75Kw | 1546.03 |
| CATHMFX3000241 | VENTILADOR SERIE TRIFÁSICA HMFX 80 T6 (A2:9) F300 IE3 1,1Kw | 1586.37 |
| CATHMFX3000242 | VENTILADOR SERIE TRIFÁSICA HMFX 80 T6 (A2:9) F300 IE3 1,5Kw | 1703.95 |
| CATHMFX3000243 | VENTILADOR SERIE TRIFÁSICA HMFX 80 T6 (A2:9) F300 IE3 2,2Kw | 1913.68 |
| CATHMFX3000244 | VENTILADOR SERIE TRIFÁSICA HMFX 80 T6 (A2:6) F300 IE3 0,55Kw | 1344.62 |
| CATHMFX3000245 | VENTILADOR SERIE TRIFÁSICA HMFX 80 T6 (A2:6) F300 IE3 0,75Kw | 1475.83 |
| CATHMFX3000246 | VENTILADOR SERIE TRIFÁSICA HMFX 80 T6 (A2:6) F300 IE3 1,1Kw | 1516.06 |
| CATHMFX3000247 | VENTILADOR SERIE TRIFÁSICA HMFX 80 T6 (A2:6) F300 IE3 1,5Kw | 1633.64 |
| CATHMFX3000248 | VENTILADOR SERIE TRIFÁSICA HMFX 80 T6 (A2:6) F300 IE3 2,2Kw | 1843.48 |
| CATHMFX3000249 | VENTILADOR SERIE TRIFÁSICA HMFX 90 T6 (A6:6) F300 IE3 0,75Kw | 2406.49 |
| CATHMFX3000250 | VENTILADOR SERIE TRIFÁSICA HMFX 90 T6 (A6:6) F300 IE3 1,1Kw | 2446.73 |
| CATHMFX3000251 | VENTILADOR SERIE TRIFÁSICA HMFX 90 T6 (A6:6) F300 IE3 1,5Kw | 2564.31 |
| CATHMFX3000252 | VENTILADOR SERIE TRIFÁSICA HMFX 90 T6 (A6:6) F300 IE3 2,2Kw | 2774.15 |
| CATHMFX3000253 | VENTILADOR SERIE TRIFÁSICA HMFX 90 T6 (A6:6) F300 IE3 3Kw | 2988.32 |
| CATHMFX3000254 | VENTILADOR SERIE TRIFÁSICA HMFX 90 T6 (A6:6) F300 IE3 4Kw | 3267.93 |
| CATHMFX3000255 | VENTILADOR SERIE TRIFÁSICA HMFX 90 T6 (A6:3) F300 IE3 0,75Kw | 2173.5 |
| CATHMFX3000256 | VENTILADOR SERIE TRIFÁSICA HMFX 90 T6 (A6:3) F300 IE3 1,1Kw | 2213.85 |
| CATHMFX3000257 | VENTILADOR SERIE TRIFÁSICA HMFX 90 T6 (A6:3) F300 IE3 1,5Kw | 2331.32 |
| CATHMFX3000258 | VENTILADOR SERIE TRIFÁSICA HMFX 90 T6 (A6:3) F300 IE3 2,2Kw | 2541.16 |
| CATHMFX3000259 | VENTILADOR SERIE TRIFÁSICA HMFX 90 T6 (A6:3) F300 IE3 3Kw | 2755.33 |
| CATHMFX3000260 | VENTILADOR SERIE TRIFÁSICA HMFX 90 T6 (A6:3) F300 IE3 4Kw | 3035.05 |
| CATHMFX3000261 | VENTILADOR SERIE TRIFÁSICA HMFX 100 T6 (A6:6) F300 IE3 1,1Kw | 2696.92 |
| CATHMFX3000262 | VENTILADOR SERIE TRIFÁSICA HMFX 100 T6 (A6:6) F300 IE3 1,5Kw | 2814.5 |
| CATHMFX3000263 | VENTILADOR SERIE TRIFÁSICA HMFX 100 T6 (A6:6) F300 IE3 2,2Kw | 3024.23 |
| CATHMFX3000264 | VENTILADOR SERIE TRIFÁSICA HMFX 100 T6 (A6:6) F300 IE3 3Kw | 3238.4 |
| CATHMFX3000265 | VENTILADOR SERIE TRIFÁSICA HMFX 100 T6 (A6:6) F300 IE3 4Kw | 3518.12 |
| CATHMFX3000266 | VENTILADOR SERIE TRIFÁSICA HMFX 100 T6 (A6:6) F300 IE3 5,5Kw | 3898.33 |
| CATHMFX3000267 | VENTILADOR SERIE TRIFÁSICA HMFX 100 T6 (A6:6) F300 IE3 7,5Kw | 4488.27 |
| CATHMFX3000268 | VENTILADOR SERIE TRIFÁSICA HMFX 100 T6 (A6:3) F300 IE3 1,1Kw | 2463.93 |
| CATHMFX3000269 | VENTILADOR SERIE TRIFÁSICA HMFX 100 T6 (A6:3) F300 IE3 1,5Kw | 2581.51 |
| CATHMFX3000270 | VENTILADOR SERIE TRIFÁSICA HMFX 100 T6 (A6:3) F300 IE3 2,2Kw | 2791.24 |
| CATHMFX3000271 | VENTILADOR SERIE TRIFÁSICA HMFX 100 T6 (A6:3) F300 IE3 3Kw | 3005.41 |
| CATHMFX3000272 | VENTILADOR SERIE TRIFÁSICA HMFX 100 T6 (A6:3) F300 IE3 4Kw | 3285.13 |
| CATHMFX3000273 | VENTILADOR SERIE TRIFÁSICA HMFX 100 T6 (A6:3) F300 IE3 5,5Kw | 3665.34 |
| CATHMFX3000274 | VENTILADOR SERIE TRIFÁSICA HMFX 100 T6 (A6:3) F300 IE3 7,5Kw | 4255.38 |
| CATHMFX3000275 | VENTILADOR SERIE TRIFÁSICA HMFX 112 T6 (A6:6) F300 IE3 1,5Kw | 3814.71 |
| CATHMFX3000276 | VENTILADOR SERIE TRIFÁSICA HMFX 112 T6 (A6:6) F300 IE3 2,2Kw | 4024.45 |
| CATHMFX3000277 | VENTILADOR SERIE TRIFÁSICA HMFX 112 T6 (A6:6) F300 IE3 3Kw | 4238.62 |
| CATHMFX3000278 | VENTILADOR SERIE TRIFÁSICA HMFX 112 T6 (A6:6) F300 IE3 4Kw | 4518.34 |
| CATHMFX3000279 | VENTILADOR SERIE TRIFÁSICA HMFX 112 T6 (A6:6) F300 IE3 5,5Kw | 4898.54 |
| CATHMFX3000280 | VENTILADOR SERIE TRIFÁSICA HMFX 112 T6 (A6:6) F300 IE3 7,5Kw | 5488.59 |
| CATHMFX3000281 | VENTILADOR SERIE TRIFÁSICA HMFX 112 T6 (A6:6) F300 IE3 11Kw | 6410.71 |
| CATHMFX3000282 | VENTILADOR SERIE TRIFÁSICA HMFX 112 T6 (A6:3) F300 IE3 1,5Kw | 3581.72 |
| CATHMFX3000283 | VENTILADOR SERIE TRIFÁSICA HMFX 112 T6 (A6:3) F300 IE3 2,2Kw | 3791.57 |
| CATHMFX3000284 | VENTILADOR SERIE TRIFÁSICA HMFX 112 T6 (A6:3) F300 IE3 3Kw | 4005.63 |
| CATHMFX3000285 | VENTILADOR SERIE TRIFÁSICA HMFX 112 T6 (A6:3) F300 IE3 4Kw | 4285.35 |
| CATHMFX3000286 | VENTILADOR SERIE TRIFÁSICA HMFX 112 T6 (A6:3) F300 IE3 5,5Kw | 4665.55 |
| CATHMFX3000287 | VENTILADOR SERIE TRIFÁSICA HMFX 112 T6 (A6:3) F300 IE3 7,5Kw | 5255.6 |
| CATHMFX3000288 | VENTILADOR SERIE TRIFÁSICA HMFX 112 T6 (A6:3) F300 IE3 11Kw | 6177.72 |
| CATHMFX3000289 | VENTILADOR SERIE TRIFÁSICA HMFX 125 T6 (A6:6) F300 IE3 2,2Kw | 4308.71 |
| CATHMFX3000290 | VENTILADOR SERIE TRIFÁSICA HMFX 125 T6 (A6:6) F300 IE3 3Kw | 4522.88 |
| CATHMFX3000291 | VENTILADOR SERIE TRIFÁSICA HMFX 125 T6 (A6:6) F300 IE3 4Kw | 4802.6 |
| CATHMFX3000292 | VENTILADOR SERIE TRIFÁSICA HMFX 125 T6 (A6:6) F300 IE3 5,5Kw | 5182.81 |
| CATHMFX3000293 | VENTILADOR SERIE TRIFÁSICA HMFX 125 T6 (A6:6) F300 IE3 7,5Kw | 5772.86 |
| CATHMFX3000294 | VENTILADOR SERIE TRIFÁSICA HMFX 125 T6 (A6:6) F300 IE3 11Kw | 6694.98 |
| CATHMFX3000295 | VENTILADOR SERIE TRIFÁSICA HMFX 125 T6 (A6:3) F300 IE3 2,2Kw | 4075.72 |
| CATHMFX3000296 | VENTILADOR SERIE TRIFÁSICA HMFX 125 T6 (A6:3) F300 IE3 3Kw | 4289.89 |
| CATHMFX3000297 | VENTILADOR SERIE TRIFÁSICA HMFX 125 T6 (A6:3) F300 IE3 4Kw | 4569.61 |
| CATHMFX3000298 | VENTILADOR SERIE TRIFÁSICA HMFX 125 T6 (A6:3) F300 IE3 5,5Kw | 4949.81 |
| CATHMFX3000299 | VENTILADOR SERIE TRIFÁSICA HMFX 125 T6 (A6:3) F300 IE3 7,5Kw | 5539.86 |
| CATHMFX3000300 | VENTILADOR SERIE TRIFÁSICA HMFX 125 T6 (A6:3) F300 IE3 11Kw | 6461.98 |
| CATHMFX3000301 | VENTILADOR SERIE TRIFÁSICA HMFX 45 T6 (A2:9) F300 IE2 0,55Kw | 992.75 |
| CATHMFX3000302 | VENTILADOR SERIE TRIFÁSICA HMFX 45 T6 (A2:6) F300 IE2 0,55Kw | 922.55 |
| CATHMFX3000303 | VENTILADOR SERIE TRIFÁSICA HMFX 50 T6 (A2:9) F300 IE2 0,55Kw | 1071.28 |
| CATHMFX3000304 | VENTILADOR SERIE TRIFÁSICA HMFX 50 T6 (A2:6) F300 IE2 0,55Kw | 1001.08 |
| CATHMFX3000305 | VENTILADOR SERIE TRIFÁSICA HMFX 56 T6 (A2:9) F300 IE2 0,55Kw | 1140.18 |
| CATHMFX3000306 | VENTILADOR SERIE TRIFÁSICA HMFX 56 T6 (A2:6) F300 IE2 0,55Kw | 1069.88 |
| CATHMFX3000307 | VENTILADOR SERIE TRIFÁSICA HMFX 63 T6 (A2:9) F300 IE2 0,55Kw | 1200.43 |
| CATHMFX3000308 | VENTILADOR SERIE TRIFÁSICA HMFX 63 T6 (A2:9) F300 IE2 0,75Kw | 1319.09 |
| CATHMFX3000309 | VENTILADOR SERIE TRIFÁSICA HMFX 63 T6 (A2:6) F300 IE2 0,55Kw | 1130.23 |
| CATHMFX3000310 | VENTILADOR SERIE TRIFÁSICA HMFX 63 T6 (A2:6) F300 IE2 0,75Kw | 1248.78 |
| CATHMFX3000311 | VENTILADOR SERIE TRIFÁSICA HMFX 71 T6 (A2:9) F300 IE2 0,55Kw | 1282.21 |
| CATHMFX3000312 | VENTILADOR SERIE TRIFÁSICA HMFX 71 T6 (A2:9) F300 IE2 0,75Kw | 1400.87 |
| CATHMFX3000313 | VENTILADOR SERIE TRIFÁSICA HMFX 71 T6 (A2:9) F300 IE2 1,1Kw | 1437.32 |
| CATHMFX3000314 | VENTILADOR SERIE TRIFÁSICA HMFX 71 T6 (A2:6) F300 IE2 0,55Kw | 1212.01 |
| CATHMFX3000315 | VENTILADOR SERIE TRIFÁSICA HMFX 71 T6 (A2:6) F300 IE2 0,75Kw | 1330.67 |
| CATHMFX3000316 | VENTILADOR SERIE TRIFÁSICA HMFX 71 T6 (A2:6) F300 IE2 1,1Kw | 1367.01 |
| CATHMFX3000317 | VENTILADOR SERIE TRIFÁSICA HMFX 80 T6 (A2:9) F300 IE2 0,55Kw | 1361.71 |
| CATHMFX3000318 | VENTILADOR SERIE TRIFÁSICA HMFX 80 T6 (A2:9) F300 IE2 0,75Kw | 1480.37 |
| CATHMFX3000319 | VENTILADOR SERIE TRIFÁSICA HMFX 80 T6 (A2:9) F300 IE2 1,1Kw | 1516.82 |
| CATHMFX3000320 | VENTILADOR SERIE TRIFÁSICA HMFX 80 T6 (A2:9) F300 IE2 1,5Kw | 1625.2 |
| CATHMFX3000321 | VENTILADOR SERIE TRIFÁSICA HMFX 80 T6 (A2:9) F300 IE2 2,2Kw | 1817.52 |
| CATHMFX3000322 | VENTILADOR SERIE TRIFÁSICA HMFX 80 T6 (A2:6) F300 IE2 0,55Kw | 1291.4 |
| CATHMFX3000323 | VENTILADOR SERIE TRIFÁSICA HMFX 80 T6 (A2:6) F300 IE2 0,75Kw | 1410.06 |
| CATHMFX3000324 | VENTILADOR SERIE TRIFÁSICA HMFX 80 T6 (A2:6) F300 IE2 1,1Kw | 1446.51 |
| CATHMFX3000325 | VENTILADOR SERIE TRIFÁSICA HMFX 80 T6 (A2:6) F300 IE2 1,5Kw | 1555 |
| CATHMFX3000326 | VENTILADOR SERIE TRIFÁSICA HMFX 80 T6 (A2:6) F300 IE2 2,2Kw | 1747.32 |
| CATHMFX3000327 | VENTILADOR SERIE TRIFÁSICA HMFX 90 T6 (A6:6) F300 IE2 0,75Kw | 2340.73 |
| CATHMFX3000328 | VENTILADOR SERIE TRIFÁSICA HMFX 90 T6 (A6:6) F300 IE2 1,1Kw | 2377.18 |
| CATHMFX3000329 | VENTILADOR SERIE TRIFÁSICA HMFX 90 T6 (A6:6) F300 IE2 1,5Kw | 2485.67 |
| CATHMFX3000330 | VENTILADOR SERIE TRIFÁSICA HMFX 90 T6 (A6:6) F300 IE2 2,2Kw | 2677.99 |
| CATHMFX3000331 | VENTILADOR SERIE TRIFÁSICA HMFX 90 T6 (A6:6) F300 IE2 3Kw | 2874.64 |
| CATHMFX3000332 | VENTILADOR SERIE TRIFÁSICA HMFX 90 T6 (A6:6) F300 IE2 4Kw | 3128.07 |
| CATHMFX3000333 | VENTILADOR SERIE TRIFÁSICA HMFX 90 T6 (A6:3) F300 IE2 0,75Kw | 2107.74 |
| CATHMFX3000334 | VENTILADOR SERIE TRIFÁSICA HMFX 90 T6 (A6:3) F300 IE2 1,1Kw | 2144.19 |
| CATHMFX3000335 | VENTILADOR SERIE TRIFÁSICA HMFX 90 T6 (A6:3) F300 IE2 1,5Kw | 2252.68 |
| CATHMFX3000336 | VENTILADOR SERIE TRIFÁSICA HMFX 90 T6 (A6:3) F300 IE2 2,2Kw | 2445 |
| CATHMFX3000337 | VENTILADOR SERIE TRIFÁSICA HMFX 90 T6 (A6:3) F300 IE2 3Kw | 2641.65 |
| CATHMFX3000338 | VENTILADOR SERIE TRIFÁSICA HMFX 90 T6 (A6:3) F300 IE2 4Kw | 2895.19 |
| CATHMFX3000339 | VENTILADOR SERIE TRIFÁSICA HMFX 100 T6 (A6:6) F300 IE2 1,1Kw | 2627.37 |
| CATHMFX3000340 | VENTILADOR SERIE TRIFÁSICA HMFX 100 T6 (A6:6) F300 IE2 1,5Kw | 2735.75 |
| CATHMFX3000341 | VENTILADOR SERIE TRIFÁSICA HMFX 100 T6 (A6:6) F300 IE2 2,2Kw | 2928.07 |
| CATHMFX3000342 | VENTILADOR SERIE TRIFÁSICA HMFX 100 T6 (A6:6) F300 IE2 3Kw | 3124.72 |
| CATHMFX3000343 | VENTILADOR SERIE TRIFÁSICA HMFX 100 T6 (A6:6) F300 IE2 4Kw | 3378.26 |
| CATHMFX3000344 | VENTILADOR SERIE TRIFÁSICA HMFX 100 T6 (A6:6) F300 IE2 5,5Kw | 3723.53 |
| CATHMFX3000345 | VENTILADOR SERIE TRIFÁSICA HMFX 100 T6 (A6:6) F300 IE2 7,5Kw | 4261.01 |
| CATHMFX3000346 | VENTILADOR SERIE TRIFÁSICA HMFX 100 T6 (A6:3) F300 IE2 1,1Kw | 2394.38 |
| CATHMFX3000347 | VENTILADOR SERIE TRIFÁSICA HMFX 100 T6 (A6:3) F300 IE2 1,5Kw | 2502.87 |
| CATHMFX3000348 | VENTILADOR SERIE TRIFÁSICA HMFX 100 T6 (A6:3) F300 IE2 2,2Kw | 2695.08 |
| CATHMFX3000349 | VENTILADOR SERIE TRIFÁSICA HMFX 100 T6 (A6:3) F300 IE2 3Kw | 2891.84 |
| CATHMFX3000350 | VENTILADOR SERIE TRIFÁSICA HMFX 100 T6 (A6:3) F300 IE2 4Kw | 3145.27 |
| CATHMFX3000351 | VENTILADOR SERIE TRIFÁSICA HMFX 100 T6 (A6:3) F300 IE2 5,5Kw | 3490.54 |
| CATHMFX3000352 | VENTILADOR SERIE TRIFÁSICA HMFX 100 T6 (A6:3) F300 IE2 7,5Kw | 4028.13 |
| CATHMFX3000353 | VENTILADOR SERIE TRIFÁSICA HMFX 112 T6 (A6:6) F300 IE2 1,5Kw | 3736.08 |
| CATHMFX3000354 | VENTILADOR SERIE TRIFÁSICA HMFX 112 T6 (A6:6) F300 IE2 2,2Kw | 3928.4 |
| CATHMFX3000355 | VENTILADOR SERIE TRIFÁSICA HMFX 112 T6 (A6:6) F300 IE2 3Kw | 4125.04 |
| CATHMFX3000356 | VENTILADOR SERIE TRIFÁSICA HMFX 112 T6 (A6:6) F300 IE2 4Kw | 4378.48 |
| CATHMFX3000357 | VENTILADOR SERIE TRIFÁSICA HMFX 112 T6 (A6:6) F300 IE2 5,5Kw | 4723.75 |
| CATHMFX3000358 | VENTILADOR SERIE TRIFÁSICA HMFX 112 T6 (A6:6) F300 IE2 7,5Kw | 5261.33 |
| CATHMFX3000359 | VENTILADOR SERIE TRIFÁSICA HMFX 112 T6 (A6:6) F300 IE2 11Kw | 6096.06 |
| CATHMFX3000360 | VENTILADOR SERIE TRIFÁSICA HMFX 112 T6 (A6:3) F300 IE2 1,5Kw | 3503.09 |
| CATHMFX3000361 | VENTILADOR SERIE TRIFÁSICA HMFX 112 T6 (A6:3) F300 IE2 2,2Kw | 3695.41 |
| CATHMFX3000362 | VENTILADOR SERIE TRIFÁSICA HMFX 112 T6 (A6:3) F300 IE2 3Kw | 3892.05 |
| CATHMFX3000363 | VENTILADOR SERIE TRIFÁSICA HMFX 112 T6 (A6:3) F300 IE2 4Kw | 4145.49 |
| CATHMFX3000364 | VENTILADOR SERIE TRIFÁSICA HMFX 112 T6 (A6:3) F300 IE2 5,5Kw | 4490.76 |
| CATHMFX3000365 | VENTILADOR SERIE TRIFÁSICA HMFX 112 T6 (A6:3) F300 IE2 7,5Kw | 5028.34 |
| CATHMFX3000366 | VENTILADOR SERIE TRIFÁSICA HMFX 112 T6 (A6:3) F300 IE2 11Kw | 5863.07 |
| CATHMFX3000367 | VENTILADOR SERIE TRIFÁSICA HMFX 125 T6 (A6:6) F300 IE2 2,2Kw | 4212.55 |
| CATHMFX3000368 | VENTILADOR SERIE TRIFÁSICA HMFX 125 T6 (A6:6) F300 IE2 3Kw | 4409.31 |
| CATHMFX3000369 | VENTILADOR SERIE TRIFÁSICA HMFX 125 T6 (A6:6) F300 IE2 4Kw | 4662.74 |
| CATHMFX3000370 | VENTILADOR SERIE TRIFÁSICA HMFX 125 T6 (A6:6) F300 IE2 5,5Kw | 5008.01 |
| CATHMFX3000371 | VENTILADOR SERIE TRIFÁSICA HMFX 125 T6 (A6:6) F300 IE2 7,5Kw | 5545.6 |
| CATHMFX3000372 | VENTILADOR SERIE TRIFÁSICA HMFX 125 T6 (A6:6) F300 IE2 11Kw | 6380.32 |
| CATHMFX3000373 | VENTILADOR SERIE TRIFÁSICA HMFX 125 T6 (A6:3) F300 IE2 2,2Kw | 3979.67 |
| CATHMFX3000374 | VENTILADOR SERIE TRIFÁSICA HMFX 125 T6 (A6:3) F300 IE2 3Kw | 4176.32 |
| CATHMFX3000375 | VENTILADOR SERIE TRIFÁSICA HMFX 125 T6 (A6:3) F300 IE2 4Kw | 4429.75 |
| CATHMFX3000376 | VENTILADOR SERIE TRIFÁSICA HMFX 125 T6 (A6:3) F300 IE2 5,5Kw | 4775.02 |
| CATHMFX3000377 | VENTILADOR SERIE TRIFÁSICA HMFX 125 T6 (A6:3) F300 IE2 7,5Kw | 5312.61 |
| CATHMFX3000378 | VENTILADOR SERIE TRIFÁSICA HMFX 125 T6 (A6:3) F300 IE2 11Kw | 6147.33 |
| CATHMFX3000379 | VENTILADOR SERIE TRIFÁSICA HMFX 45 T6 (A2:9) F300 IE3 0,55Kw | 992.75 |
| CATHMFX3000380 | VENTILADOR SERIE TRIFÁSICA HMFX 45 T6 (A2:6) F300 IE3 0,55Kw | 922.55 |
| CATHMFX3000381 | VENTILADOR SERIE TRIFÁSICA HMFX 50 T6 (A2:9) F300 IE3 0,55Kw | 1071.28 |
| CATHMFX3000382 | VENTILADOR SERIE TRIFÁSICA HMFX 50 T6 (A2:6) F300 IE3 0,55Kw | 1001.08 |
| CATHMFX3000383 | VENTILADOR SERIE TRIFÁSICA HMFX 56 T6 (A2:9) F300 IE3 0,55Kw | 1140.18 |
| CATHMFX3000384 | VENTILADOR SERIE TRIFÁSICA HMFX 56 T6 (A2:6) F300 IE3 0,55Kw | 1069.88 |
| CATHMFX3000385 | VENTILADOR SERIE TRIFÁSICA HMFX 63 T6 (A2:9) F300 IE3 0,55Kw | 1200.43 |
| CATHMFX3000386 | VENTILADOR SERIE TRIFÁSICA HMFX 63 T6 (A2:9) F300 IE3 0,75Kw | 1319.09 |
| CATHMFX3000387 | VENTILADOR SERIE TRIFÁSICA HMFX 63 T6 (A2:6) F300 IE3 0,55Kw | 1130.23 |
| CATHMFX3000388 | VENTILADOR SERIE TRIFÁSICA HMFX 63 T6 (A2:6) F300 IE3 0,75Kw | 1248.78 |
| CATHMFX3000389 | VENTILADOR SERIE TRIFÁSICA HMFX 71 T6 (A2:9) F300 IE3 0,55Kw | 1282.21 |
| CATHMFX3000390 | VENTILADOR SERIE TRIFÁSICA HMFX 71 T6 (A2:9) F300 IE3 0,75Kw | 1400.87 |
| CATHMFX3000391 | VENTILADOR SERIE TRIFÁSICA HMFX 71 T6 (A2:9) F300 IE3 1,1Kw | 1437.32 |
| CATHMFX3000392 | VENTILADOR SERIE TRIFÁSICA HMFX 71 T6 (A2:6) F300 IE3 0,55Kw | 1212.01 |
| CATHMFX3000393 | VENTILADOR SERIE TRIFÁSICA HMFX 71 T6 (A2:6) F300 IE3 0,75Kw | 1330.67 |
| CATHMFX3000394 | VENTILADOR SERIE TRIFÁSICA HMFX 71 T6 (A2:6) F300 IE3 1,1Kw | 1367.01 |
| CATHMFX3000395 | VENTILADOR SERIE TRIFÁSICA HMFX 80 T6 (A2:9) F300 IE3 0,55Kw | 1361.71 |
| CATHMFX3000396 | VENTILADOR SERIE TRIFÁSICA HMFX 80 T6 (A2:9) F300 IE3 0,75Kw | 1480.37 |
| CATHMFX3000397 | VENTILADOR SERIE TRIFÁSICA HMFX 80 T6 (A2:9) F300 IE3 1,1Kw | 1516.82 |
| CATHMFX3000398 | VENTILADOR SERIE TRIFÁSICA HMFX 80 T6 (A2:9) F300 IE3 1,5Kw | 1625.2 |
| CATHMFX3000399 | VENTILADOR SERIE TRIFÁSICA HMFX 80 T6 (A2:9) F300 IE3 2,2Kw | 1817.52 |
| CATHMFX3000400 | VENTILADOR SERIE TRIFÁSICA HMFX 80 T6 (A2:6) F300 IE3 0,55Kw | 1291.4 |
| CATHMFX3000401 | VENTILADOR SERIE TRIFÁSICA HMFX 80 T6 (A2:6) F300 IE3 0,75Kw | 1410.06 |
| CATHMFX3000402 | VENTILADOR SERIE TRIFÁSICA HMFX 80 T6 (A2:6) F300 IE3 1,1Kw | 1446.51 |
| CATHMFX3000403 | VENTILADOR SERIE TRIFÁSICA HMFX 80 T6 (A2:6) F300 IE3 1,5Kw | 1555 |
| CATHMFX3000404 | VENTILADOR SERIE TRIFÁSICA HMFX 80 T6 (A2:6) F300 IE3 2,2Kw | 1747.32 |
| CATHMFX3000405 | VENTILADOR SERIE TRIFÁSICA HMFX 90 T6 (A6:6) F300 IE3 0,75Kw | 2340.73 |
| CATHMFX3000406 | VENTILADOR SERIE TRIFÁSICA HMFX 90 T6 (A6:6) F300 IE3 1,1Kw | 2377.18 |
| CATHMFX3000407 | VENTILADOR SERIE TRIFÁSICA HMFX 90 T6 (A6:6) F300 IE3 1,5Kw | 2485.67 |
| CATHMFX3000408 | VENTILADOR SERIE TRIFÁSICA HMFX 90 T6 (A6:6) F300 IE3 2,2Kw | 2677.99 |
| CATHMFX3000409 | VENTILADOR SERIE TRIFÁSICA HMFX 90 T6 (A6:6) F300 IE3 3Kw | 2874.64 |
| CATHMFX3000410 | VENTILADOR SERIE TRIFÁSICA HMFX 90 T6 (A6:6) F300 IE3 4Kw | 3128.07 |
| CATHMFX3000411 | VENTILADOR SERIE TRIFÁSICA HMFX 90 T6 (A6:3) F300 IE3 0,75Kw | 2107.74 |
| CATHMFX3000412 | VENTILADOR SERIE TRIFÁSICA HMFX 90 T6 (A6:3) F300 IE3 1,1Kw | 2144.19 |
| CATHMFX3000413 | VENTILADOR SERIE TRIFÁSICA HMFX 90 T6 (A6:3) F300 IE3 1,5Kw | 2252.68 |
| CATHMFX3000414 | VENTILADOR SERIE TRIFÁSICA HMFX 90 T6 (A6:3) F300 IE3 2,2Kw | 2445 |
| CATHMFX3000415 | VENTILADOR SERIE TRIFÁSICA HMFX 90 T6 (A6:3) F300 IE3 3Kw | 2641.65 |
| CATHMFX3000416 | VENTILADOR SERIE TRIFÁSICA HMFX 90 T6 (A6:3) F300 IE3 4Kw | 2895.19 |
| CATHMFX3000417 | VENTILADOR SERIE TRIFÁSICA HMFX 100 T6 (A6:6) F300 IE3 1,1Kw | 2627.37 |
| CATHMFX3000418 | VENTILADOR SERIE TRIFÁSICA HMFX 100 T6 (A6:6) F300 IE3 1,5Kw | 2735.75 |
| CATHMFX3000419 | VENTILADOR SERIE TRIFÁSICA HMFX 100 T6 (A6:6) F300 IE3 2,2Kw | 2928.07 |
| CATHMFX3000420 | VENTILADOR SERIE TRIFÁSICA HMFX 100 T6 (A6:6) F300 IE3 3Kw | 3124.72 |
| CATHMFX3000421 | VENTILADOR SERIE TRIFÁSICA HMFX 100 T6 (A6:6) F300 IE3 4Kw | 3378.26 |
| CATHMFX3000422 | VENTILADOR SERIE TRIFÁSICA HMFX 100 T6 (A6:6) F300 IE3 5,5Kw | 3723.53 |
| CATHMFX3000423 | VENTILADOR SERIE TRIFÁSICA HMFX 100 T6 (A6:6) F300 IE3 7,5Kw | 4261.01 |
| CATHMFX3000424 | VENTILADOR SERIE TRIFÁSICA HMFX 100 T6 (A6:3) F300 IE3 1,1Kw | 2394.38 |
| CATHMFX3000425 | VENTILADOR SERIE TRIFÁSICA HMFX 100 T6 (A6:3) F300 IE3 1,5Kw | 2502.87 |
| CATHMFX3000426 | VENTILADOR SERIE TRIFÁSICA HMFX 100 T6 (A6:3) F300 IE3 2,2Kw | 2695.08 |
| CATHMFX3000427 | VENTILADOR SERIE TRIFÁSICA HMFX 100 T6 (A6:3) F300 IE3 3Kw | 2891.84 |
| CATHMFX3000428 | VENTILADOR SERIE TRIFÁSICA HMFX 100 T6 (A6:3) F300 IE3 4Kw | 3145.27 |
| CATHMFX3000429 | VENTILADOR SERIE TRIFÁSICA HMFX 100 T6 (A6:3) F300 IE3 5,5Kw | 3490.54 |
| CATHMFX3000430 | VENTILADOR SERIE TRIFÁSICA HMFX 100 T6 (A6:3) F300 IE3 7,5Kw | 4028.13 |
| CATHMFX3000431 | VENTILADOR SERIE TRIFÁSICA HMFX 112 T6 (A6:6) F300 IE3 1,5Kw | 3736.08 |
| CATHMFX3000432 | VENTILADOR SERIE TRIFÁSICA HMFX 112 T6 (A6:6) F300 IE3 2,2Kw | 3928.4 |
| CATHMFX3000433 | VENTILADOR SERIE TRIFÁSICA HMFX 112 T6 (A6:6) F300 IE3 3Kw | 4125.04 |
| CATHMFX3000434 | VENTILADOR SERIE TRIFÁSICA HMFX 112 T6 (A6:6) F300 IE3 4Kw | 4378.48 |
| CATHMFX3000435 | VENTILADOR SERIE TRIFÁSICA HMFX 112 T6 (A6:6) F300 IE3 5,5Kw | 4723.75 |
| CATHMFX3000436 | VENTILADOR SERIE TRIFÁSICA HMFX 112 T6 (A6:6) F300 IE3 7,5Kw | 5261.33 |
| CATHMFX3000437 | VENTILADOR SERIE TRIFÁSICA HMFX 112 T6 (A6:6) F300 IE3 11Kw | 6096.06 |
| CATHMFX3000438 | VENTILADOR SERIE TRIFÁSICA HMFX 112 T6 (A6:3) F300 IE3 1,5Kw | 3503.09 |
| CATHMFX3000439 | VENTILADOR SERIE TRIFÁSICA HMFX 112 T6 (A6:3) F300 IE3 2,2Kw | 3695.41 |
| CATHMFX3000440 | VENTILADOR SERIE TRIFÁSICA HMFX 112 T6 (A6:3) F300 IE3 3Kw | 3892.05 |
| CATHMFX3000441 | VENTILADOR SERIE TRIFÁSICA HMFX 112 T6 (A6:3) F300 IE3 4Kw | 4145.49 |
| CATHMFX3000442 | VENTILADOR SERIE TRIFÁSICA HMFX 112 T6 (A6:3) F300 IE3 5,5Kw | 4490.76 |
| CATHMFX3000443 | VENTILADOR SERIE TRIFÁSICA HMFX 112 T6 (A6:3) F300 IE3 7,5Kw | 5028.34 |
| CATHMFX3000444 | VENTILADOR SERIE TRIFÁSICA HMFX 112 T6 (A6:3) F300 IE3 11Kw | 5863.07 |
| CATHMFX3000445 | VENTILADOR SERIE TRIFÁSICA HMFX 125 T6 (A6:6) F300 IE3 2,2Kw | 4212.55 |
| CATHMFX3000446 | VENTILADOR SERIE TRIFÁSICA HMFX 125 T6 (A6:6) F300 IE3 3Kw | 4409.31 |
| CATHMFX3000447 | VENTILADOR SERIE TRIFÁSICA HMFX 125 T6 (A6:6) F300 IE3 4Kw | 4662.74 |
| CATHMFX3000448 | VENTILADOR SERIE TRIFÁSICA HMFX 125 T6 (A6:6) F300 IE3 5,5Kw | 5008.01 |
| CATHMFX3000449 | VENTILADOR SERIE TRIFÁSICA HMFX 125 T6 (A6:6) F300 IE3 7,5Kw | 5545.6 |
| CATHMFX3000450 | VENTILADOR SERIE TRIFÁSICA HMFX 125 T6 (A6:6) F300 IE3 11Kw | 6380.32 |
| CATHMFX3000451 | VENTILADOR SERIE TRIFÁSICA HMFX 125 T6 (A6:3) F300 IE3 2,2Kw | 3979.67 |
| CATHMFX3000452 | VENTILADOR SERIE TRIFÁSICA HMFX 125 T6 (A6:3) F300 IE3 3Kw | 4176.32 |
| CATHMFX3000453 | VENTILADOR SERIE TRIFÁSICA HMFX 125 T6 (A6:3) F300 IE3 4Kw | 4429.75 |
| CATHMFX3000454 | VENTILADOR SERIE TRIFÁSICA HMFX 125 T6 (A6:3) F300 IE3 5,5Kw | 4775.02 |
| CATHMFX3000455 | VENTILADOR SERIE TRIFÁSICA HMFX 125 T6 (A6:3) F300 IE3 7,5Kw | 5312.61 |
| CATHMFX3000456 | VENTILADOR SERIE TRIFÁSICA HMFX 125 T6 (A6:3) F300 IE3 11Kw | 6147.33 |
| CATBVFC0001 | VENTILADOR SERIE TRIFÁSICA BVFC 9/9 0,37Kw | 1069.55 |
| CATBVFC0002 | VENTILADOR SERIE TRIFÁSICA BVFC 9/9 0,55Kw | 1085.78 |
| CATBVFC0003 | VENTILADOR SERIE TRIFÁSICA BVFC 9/9 0,75Kw | 1090.43 |
| CATBVFC0004 | VENTILADOR SERIE TRIFÁSICA BVFC 9/9 1,1Kw | 1131.1 |
| CATBVFC0005 | VENTILADOR SERIE TRIFÁSICA BVFC 10/10 0,37Kw | 1141.81 |
| CATBVFC0006 | VENTILADOR SERIE TRIFÁSICA BVFC 10/10 0,55Kw | 1158.14 |
| CATBVFC0007 | VENTILADOR SERIE TRIFÁSICA BVFC 10/10 0,75Kw | 1162.68 |
| CATBVFC0008 | VENTILADOR SERIE TRIFÁSICA BVFC 10/10 1,1Kw | 1203.46 |
| CATBVFC0009 | VENTILADOR SERIE TRIFÁSICA BVFC 10/10 1,5Kw | 1245.76 |
| CATBVFC0010 | VENTILADOR SERIE TRIFÁSICA BVFC 12/12 0,37Kw | 1300.7 |
| CATBVFC0011 | VENTILADOR SERIE TRIFÁSICA BVFC 12/12 0,55Kw | 1317.04 |
| CATBVFC0012 | VENTILADOR SERIE TRIFÁSICA BVFC 12/12 0,75Kw | 1321.58 |
| CATBVFC0013 | VENTILADOR SERIE TRIFÁSICA BVFC 12/12 1,1Kw | 1362.36 |
| CATBVFC0014 | VENTILADOR SERIE TRIFÁSICA BVFC 12/12 1,5Kw | 1404.65 |
| CATBVFC0015 | VENTILADOR SERIE TRIFÁSICA BVFC 12/12 2,2Kw | 1495.84 |
| CATBVFC0016 | VENTILADOR SERIE TRIFÁSICA BVFC 15/15 0,55Kw | 1636.99 |
| CATBVFC0017 | VENTILADOR SERIE TRIFÁSICA BVFC 15/15 0,75Kw | 1641.65 |
| CATBVFC0018 | VENTILADOR SERIE TRIFÁSICA BVFC 15/15 1,1Kw | 1682.32 |
| CATBVFC0019 | VENTILADOR SERIE TRIFÁSICA BVFC 15/15 1,5Kw | 1724.61 |
| CATBVFC0020 | VENTILADOR SERIE TRIFÁSICA BVFC 15/15 2,2Kw | 1815.79 |
| CATBVFC0021 | VENTILADOR SERIE TRIFÁSICA BVFC 15/15 3Kw | 1897.57 |
| CATBVFC0022 | VENTILADOR SERIE TRIFÁSICA BVFC 15/15 4Kw | 2018.5 |
| CATBVFC0023 | VENTILADOR SERIE TRIFÁSICA BVFC 18/18 1,1Kw | 2036.56 |
| CATBVFC0024 | VENTILADOR SERIE TRIFÁSICA BVFC 18/18 1,5Kw | 2078.86 |
| CATBVFC0025 | VENTILADOR SERIE TRIFÁSICA BVFC 18/18 2,2Kw | 2170.04 |
| CATBVFC0026 | VENTILADOR SERIE TRIFÁSICA BVFC 18/18 3Kw | 2251.81 |
| CATBVFC0027 | VENTILADOR SERIE TRIFÁSICA BVFC 18/18 4Kw | 2372.64 |
| CATBVFC0028 | VENTILADOR SERIE TRIFÁSICA BVFC 18/18 5,5Kw | 2556.3 |
| CATBVFC0029 | VENTILADOR SERIE TRIFÁSICA BVFC 20/20 1,5Kw | 3193.62 |
| CATBVFC0030 | VENTILADOR SERIE TRIFÁSICA BVFC 20/20 2,2Kw | 3284.7 |
| CATBVFC0031 | VENTILADOR SERIE TRIFÁSICA BVFC 20/20 3Kw | 3366.47 |
| CATBVFC0032 | VENTILADOR SERIE TRIFÁSICA BVFC 20/20 4Kw | 3487.4 |
| CATBVFC0033 | VENTILADOR SERIE TRIFÁSICA BVFC 20/20 5,5Kw | 3670.96 |
| CATBVFC0034 | VENTILADOR SERIE TRIFÁSICA BVFC 20/20 7,5Kw | 3828.34 |
| CATBVFC0035 | VENTILADOR SERIE TRIFÁSICA BVFC 22/22 2,2Kw | 3566.58 |
| CATBVFC0036 | VENTILADOR SERIE TRIFÁSICA BVFC 22/22 3Kw | 3648.35 |
| CATBVFC0037 | VENTILADOR SERIE TRIFÁSICA BVFC 22/22 4Kw | 3769.18 |
| CATBVFC0038 | VENTILADOR SERIE TRIFÁSICA BVFC 22/22 5,5Kw | 3952.84 |
| CATBVFC0039 | VENTILADOR SERIE TRIFÁSICA BVFC 22/22 7,5Kw | 4110.12 |
| CATBVFC0040 | VENTILADOR SERIE TRIFÁSICA BVFC 22/22 11Kw | 4606.82 |
| CATBVFC0041 | VENTILADOR SERIE TRIFÁSICA BVFC 25/25 2,2Kw | 4152.3 |
| CATBVFC0042 | VENTILADOR SERIE TRIFÁSICA BVFC 25/25 3Kw | 4234.08 |
| CATBVFC0043 | VENTILADOR SERIE TRIFÁSICA BVFC 25/25 4Kw | 4355.01 |
| CATBVFC0044 | VENTILADOR SERIE TRIFÁSICA BVFC 25/25 5,5Kw | 4538.57 |
| CATBVFC0045 | VENTILADOR SERIE TRIFÁSICA BVFC 25/25 7,5Kw | 4695.95 |
| CATBVFC0046 | VENTILADOR SERIE TRIFÁSICA BVFC 25/25 11Kw | 5192.54 |
| CATBVFC0047 | VENTILADOR SERIE TRIFÁSICA BVFC 30/28 2,2Kw | 4649 |
| CATBVFC0048 | VENTILADOR SERIE TRIFÁSICA BVFC 30/28 3Kw | 4730.78 |
| CATBVFC0049 | VENTILADOR SERIE TRIFÁSICA BVFC 30/28 4Kw | 4851.71 |
| CATBVFC0050 | VENTILADOR SERIE TRIFÁSICA BVFC 30/28 5,5Kw | 5035.27 |
| CATBVFC0051 | VENTILADOR SERIE TRIFÁSICA BVFC 30/28 7,5Kw | 5192.65 |
| CATBVFC0052 | VENTILADOR SERIE TRIFÁSICA BVFC 30/28 11Kw | 5689.24 |
| CATBVFC0053 | VENTILADOR SERIE TRIFÁSICA BVFC 30/28 15Kw | 5887.62 |
| CATBOXBSTB0001 | VENTILADOR SERIE TRIFÁSICA BOX BSTB 355 0,37Kw | 2089.67 |
| CATBOXBSTB0002 | VENTILADOR SERIE TRIFÁSICA BOX BSTB 355 0,55Kw | 2106.01 |
| CATBOXBSTB0003 | VENTILADOR SERIE TRIFÁSICA BOX BSTB 355 0,75Kw | 2110.55 |
| CATBOXBSTB0004 | VENTILADOR SERIE TRIFÁSICA BOX BSTB 355 1,1Kw | 2151.33 |
| CATBOXBSTB0005 | VENTILADOR SERIE TRIFÁSICA BOX BSTB 355 1,5Kw | 2193.62 |
| CATBOXBSTB0006 | VENTILADOR SERIE TRIFÁSICA BOX BSTB 355 2,2Kw | 2284.8 |
| CATBOXBSTB0007 | VENTILADOR SERIE TRIFÁSICA BOX BSTB 355 3Kw | 2366.58 |
| CATBOXBSTB0008 | VENTILADOR SERIE TRIFÁSICA BOX BSTB 400 0,55Kw | 2329.91 |
| CATBOXBSTB0009 | VENTILADOR SERIE TRIFÁSICA BOX BSTB 400 0,75Kw | 2334.45 |
| CATBOXBSTB0010 | VENTILADOR SERIE TRIFÁSICA BOX BSTB 400 1,1Kw | 2375.23 |
| CATBOXBSTB0011 | VENTILADOR SERIE TRIFÁSICA BOX BSTB 400 1,5Kw | 2417.53 |
| CATBOXBSTB0012 | VENTILADOR SERIE TRIFÁSICA BOX BSTB 400 2,2Kw | 2508.71 |
| CATBOXBSTB0013 | VENTILADOR SERIE TRIFÁSICA BOX BSTB 400 3Kw | 2590.48 |
| CATBOXBSTB0014 | VENTILADOR SERIE TRIFÁSICA BOX BSTB 400 4Kw | 2711.31 |
| CATBOXBSTB0015 | VENTILADOR SERIE TRIFÁSICA BOX BSTB 450 0,75Kw | 2574.15 |
| CATBOXBSTB0016 | VENTILADOR SERIE TRIFÁSICA BOX BSTB 450 1,1Kw | 2614.93 |
| CATBOXBSTB0017 | VENTILADOR SERIE TRIFÁSICA BOX BSTB 450 1,5Kw | 2657.22 |
| CATBOXBSTB0018 | VENTILADOR SERIE TRIFÁSICA BOX BSTB 450 2,2Kw | 2748.41 |
| CATBOXBSTB0019 | VENTILADOR SERIE TRIFÁSICA BOX BSTB 450 3Kw | 2830.18 |
| CATBOXBSTB0020 | VENTILADOR SERIE TRIFÁSICA BOX BSTB 450 4Kw | 2951 |
| CATBOXBSTB0021 | VENTILADOR SERIE TRIFÁSICA BOX BSTB 450 5,5Kw | 3134.56 |
| CATBOXBSTB0022 | VENTILADOR SERIE TRIFÁSICA BOX BSTB 450 7,5Kw | 3291.94 |
| CATBOXBSTB0023 | VENTILADOR SERIE TRIFÁSICA BOX BSTB 500 1,1Kw | 2995.46 |
| CATBOXBSTB0024 | VENTILADOR SERIE TRIFÁSICA BOX BSTB 500 1,5Kw | 3037.75 |
| CATBOXBSTB0025 | VENTILADOR SERIE TRIFÁSICA BOX BSTB 500 2,2Kw | 3128.83 |
| CATBOXBSTB0026 | VENTILADOR SERIE TRIFÁSICA BOX BSTB 500 3Kw | 3210.71 |
| CATBOXBSTB0027 | VENTILADOR SERIE TRIFÁSICA BOX BSTB 500 4Kw | 3331.53 |
| CATBOXBSTB0028 | VENTILADOR SERIE TRIFÁSICA BOX BSTB 500 5,5Kw | 3515.09 |
| CATBOXBSTB0029 | VENTILADOR SERIE TRIFÁSICA BOX BSTB 500 7,5Kw | 3672.47 |
| CATBOXBSTB0030 | VENTILADOR SERIE TRIFÁSICA BOX BSTB 560 1,5Kw | 3911.09 |
| CATBOXBSTB0031 | VENTILADOR SERIE TRIFÁSICA BOX BSTB 560 2,2Kw | 4002.17 |
| CATBOXBSTB0032 | VENTILADOR SERIE TRIFÁSICA BOX BSTB 560 3Kw | 4083.94 |
| CATBOXBSTB0033 | VENTILADOR SERIE TRIFÁSICA BOX BSTB 560 4Kw | 4204.87 |
| CATBOXBSTB0034 | VENTILADOR SERIE TRIFÁSICA BOX BSTB 560 5,5Kw | 4388.43 |
| CATBOXBSTB0035 | VENTILADOR SERIE TRIFÁSICA BOX BSTB 560 7,5Kw | 4545.81 |
| CATBOXBSTB0036 | VENTILADOR SERIE TRIFÁSICA BOX BSTB 560 11Kw | 5042.51 |
| CATBOXBSTB0037 | VENTILADOR SERIE TRIFÁSICA BOX BSTB 630 2,2Kw | 4226.4 |
| CATBOXBSTB0038 | VENTILADOR SERIE TRIFÁSICA BOX BSTB 630 3Kw | 4308.17 |
| CATBOXBSTB0039 | VENTILADOR SERIE TRIFÁSICA BOX BSTB 630 4Kw | 4428.99 |
| CATBOXBSTB0040 | VENTILADOR SERIE TRIFÁSICA BOX BSTB 630 5,5Kw | 4612.66 |
| CATBOXBSTB0041 | VENTILADOR SERIE TRIFÁSICA BOX BSTB 630 7,5Kw | 4769.93 |
| CATBOXBSTB0042 | VENTILADOR SERIE TRIFÁSICA BOX BSTB 630 11Kw | 5266.64 |
| CATBOXBSTB0043 | VENTILADOR SERIE TRIFÁSICA BOX BSTB 630 15Kw | 5465.01 |
| CATBOXBSTB0044 | VENTILADOR SERIE TRIFÁSICA BOX BSTB 710 3Kw | 5635.59 |
| CATBOXBSTB0045 | VENTILADOR SERIE TRIFÁSICA BOX BSTB 710 4Kw | 5756.41 |
| CATBOXBSTB0046 | VENTILADOR SERIE TRIFÁSICA BOX BSTB 710 5,5Kw | 5939.97 |
| CATBOXBSTB0047 | VENTILADOR SERIE TRIFÁSICA BOX BSTB 710 7,5Kw | 6097.36 |
| CATBOXBSTB0048 | VENTILADOR SERIE TRIFÁSICA BOX BSTB 710 11Kw | 6594.06 |
| CATBOXBSTB0049 | VENTILADOR SERIE TRIFÁSICA BOX BSTB 710 15Kw | 6792.33 |
| CATBOXBSTB0050 | VENTILADOR SERIE TRIFÁSICA BOX BSTB 710 18,5Kw | 7231.37 |
| CATHBX0001 | VENTILADOR SERIE TRIFÁSICA HBX 45 T4 (A0:6) 0,25KW EXD | 913.03 |
| CATHBX0002 | VENTILADOR SERIE TRIFÁSICA HBX 45 T4 (A5:6) 0,25KW EXD | 1047.92 |
| CATHBX0003 | VENTILADOR SERIE TRIFÁSICA HBX 45 T4 (A5:6) 0,37KW EXD | 1074.96 |
| CATHBX0004 | VENTILADOR SERIE TRIFÁSICA HBX 45 T4 (A5:6) 0,55KW EXD | 1121.9 |
| CATHBX0005 | VENTILADOR SERIE TRIFÁSICA HBX 50 T4 (A0:6) 0,37KW EXD | 1026.93 |
| CATHBX0006 | VENTILADOR SERIE TRIFÁSICA HBX 50 T4 (A5:6) 0,25KW EXD | 1134.88 |
| CATHBX0007 | VENTILADOR SERIE TRIFÁSICA HBX 50 T4 (A5:6) 0,37KW EXD | 1161.93 |
| CATHBX0008 | VENTILADOR SERIE TRIFÁSICA HBX 50 T4 (A5:6) 0,55KW EXD | 1208.87 |
| CATHBX0009 | VENTILADOR SERIE TRIFÁSICA HBX 50 T4 (A5:6) 0,75KW EXD | 1235.91 |
| CATHBX0010 | VENTILADOR SERIE TRIFÁSICA HBX 56 T4 (A5:6) 0,37KW EXD | 1212.98 |
| CATHBX0011 | VENTILADOR SERIE TRIFÁSICA HBX 56 T4 (A5:6) 0,55KW EXD | 1259.93 |
| CATHBX0012 | VENTILADOR SERIE TRIFÁSICA HBX 56 T4 (A5:6) 0,75KW EXD | 1286.97 |
| CATHBX0013 | VENTILADOR SERIE TRIFÁSICA HBX 56 T4 (A5:6) 1,1KW EXD | 1363.77 |
| CATHBX0014 | VENTILADOR SERIE TRIFÁSICA HBX 56 T4 (A5:6) 1,5KW EXD | 1501.79 |
| CATHBX0015 | VENTILADOR SERIE TRIFÁSICA HBX 56 T4 (A5:6) 2,2KW EXD | 1868.8 |
| CATHBX0016 | VENTILADOR SERIE TRIFÁSICA HBX 63 T4 (A5:6) 0,37KW EXD | 1292.81 |
| CATHBX0017 | VENTILADOR SERIE TRIFÁSICA HBX 63 T4 (A5:6) 0,55KW EXD | 1339.75 |
| CATHBX0018 | VENTILADOR SERIE TRIFÁSICA HBX 63 T4 (A5:6) 0,75KW EXD | 1366.79 |
| CATHBX0019 | VENTILADOR SERIE TRIFÁSICA HBX 63 T4 (A5:6) 1,1KW EXD | 1443.59 |
| CATHBX0020 | VENTILADOR SERIE TRIFÁSICA HBX 63 T4 (A5:6) 1,5KW EXD | 1581.61 |
| CATHBX0021 | VENTILADOR SERIE TRIFÁSICA HBX 63 T4 (A5:6) 2,2KW EXD | 1948.62 |
| CATHBX0022 | VENTILADOR SERIE TRIFÁSICA HBX 63 T4 (A5:6) 3KW EXD | 2098 |
| CATHBX0023 | VENTILADOR SERIE TRIFÁSICA HBX 71 T4 (A5:6) 0,75KW EXD | 1447.16 |
| CATHBX0024 | VENTILADOR SERIE TRIFÁSICA HBX 71 T4 (A5:6) 1,1KW EXD | 1523.96 |
| CATHBX0025 | VENTILADOR SERIE TRIFÁSICA HBX 71 T4 (A5:6) 1,5KW EXD | 1661.98 |
| CATHBX0026 | VENTILADOR SERIE TRIFÁSICA HBX 71 T4 (A5:6) 2,2KW EXD | 2028.99 |
| CATHBX0027 | VENTILADOR SERIE TRIFÁSICA HBX 71 T4 (A5:6) 3KW EXD | 2178.37 |
| CATHBX0028 | VENTILADOR SERIE TRIFÁSICA HBX 71 T4 (A5:6) 4KW EXD | 2556.74 |
| CATHBX0029 | VENTILADOR SERIE TRIFÁSICA HBX 80 T4 (A5:6) 1,1KW EXD | 1635.59 |
| CATHBX0030 | VENTILADOR SERIE TRIFÁSICA HBX 80 T4 (A5:6) 1,5KW EXD | 1773.61 |
| CATHBX0031 | VENTILADOR SERIE TRIFÁSICA HBX 80 T4 (A5:6) 2,2KW EXD | 2140.62 |
| CATHBX0032 | VENTILADOR SERIE TRIFÁSICA HBX 80 T4 (A5:6) 3KW EXD | 2290 |
| CATHBX0033 | VENTILADOR SERIE TRIFÁSICA HBX 80 T4 (A5:6) 4KW EXD | 2668.36 |
| CATHBX0034 | VENTILADOR SERIE TRIFÁSICA HBX 90 T4 (A6:6) 3KW EXD | 3177.18 |
| CATHBX0035 | VENTILADOR SERIE TRIFÁSICA HBX 90 T4 (A6:6) 4KW EXD | 3555.55 |
| CATHBX0036 | VENTILADOR SERIE TRIFÁSICA HBX 90 T4 (A6:6) 5,5KW EXD | 4043.49 |
| CATHBX0037 | VENTILADOR SERIE TRIFÁSICA HBX 90 T4 (A6:6) 11KW EXD | 6047.71 |
| CATHBX0038 | VENTILADOR SERIE TRIFÁSICA HBX 90 T4 (A6:6) 15KW EXD | 6418.61 |
| CATHBX0039 | VENTILADOR SERIE TRIFÁSICA HBX 90 T4 (A6:3) 3KW EXD | 2944.19 |
| CATHBX0040 | VENTILADOR SERIE TRIFÁSICA HBX 90 T4 (A6:3) 4KW EXD | 3322.56 |
| CATHBX0041 | VENTILADOR SERIE TRIFÁSICA HBX 90 T4 (A6:3) 5,5KW EXD | 3810.5 |
| CATHBX0042 | VENTILADOR SERIE TRIFÁSICA HBX 90 T4 (A6:3) 11KW EXD | 5814.72 |
| CATHBX0043 | VENTILADOR SERIE TRIFÁSICA HBX 90 T4 (A6:3) 15KW EXD | 6185.62 |
| CATHBX0044 | VENTILADOR SERIE TRIFÁSICA HBX 100 T4 (A6:6) 5,5KW EXD | 4291.51 |
| CATHBX0045 | VENTILADOR SERIE TRIFÁSICA HBX 100 T4 (A6:6) 11KW EXD | 6295.73 |
| CATHBX0046 | VENTILADOR SERIE TRIFÁSICA HBX 100 T4 (A6:6) 15KW EXD | 6666.64 |
| CATHBX0047 | VENTILADOR SERIE TRIFÁSICA HBX 100 T4 (A6:3) 5,5KW EXD | 4058.52 |
| CATHBX0048 | VENTILADOR SERIE TRIFÁSICA HBX 100 T4 (A6:3) 11KW EXD | 6062.74 |
| CATHBX0049 | VENTILADOR SERIE TRIFÁSICA HBX 100 T4 (A6:3) 15KW EXD | 6433.65 |
| CATHBX0050 | VENTILADOR SERIE TRIFÁSICA HBX 112 T4 (A6:6) 5,5KW EXD | 5144.95 |
| CATHBX0051 | VENTILADOR SERIE TRIFÁSICA HBX 112 T4 (A6:6) 11KW EXD | 7149.17 |
| CATHBX0052 | VENTILADOR SERIE TRIFÁSICA HBX 112 T4 (A6:6) 15KW EXD | 7519.96 |
| CATHBX0053 | VENTILADOR SERIE TRIFÁSICA HBX 112 T4 (A6:3) 5,5KW EXD | 4911.96 |
| CATHBX0054 | VENTILADOR SERIE TRIFÁSICA HBX 112 T4 (A6:3) 11KW EXD | 6916.18 |
| CATHBX0055 | VENTILADOR SERIE TRIFÁSICA HBX 112 T4 (A6:3) 15KW EXD | 7287.08 |
| CATHBX0056 | VENTILADOR SERIE TRIFÁSICA HBX 125 T4 (A7:8) 11KW EXD | 7742.68 |
| CATHBX0057 | VENTILADOR SERIE TRIFÁSICA HBX 125 T4 (A7:8) 15KW EXD | 8113.58 |
| CATHBX0058 | VENTILADOR SERIE TRIFÁSICA HBX 125 T4 (A7:4) 11KW EXD | 7432.13 |
| CATHBX0059 | VENTILADOR SERIE TRIFÁSICA HBX 125 T4 (A7:4) 15KW EXD | 7802.93 |
| CATHBX0060 | VENTILADOR SERIE TRIFÁSICA HBX 45 T4 (A0:6) 0,25KW EXE | 694.97 |
| CATHBX0061 | VENTILADOR SERIE TRIFÁSICA HBX 45 T4 (A5:6) 0,25KW EXE | 829.85 |
| CATHBX0062 | VENTILADOR SERIE TRIFÁSICA HBX 45 T4 (A5:6) 0,37KW EXE | 848.57 |
| CATHBX0063 | VENTILADOR SERIE TRIFÁSICA HBX 45 T4 (A5:6) 0,55KW EXE | 910.87 |
| CATHBX0064 | VENTILADOR SERIE TRIFÁSICA HBX 50 T4 (A0:6) 0,37KW EXE | 800.54 |
| CATHBX0065 | VENTILADOR SERIE TRIFÁSICA HBX 50 T4 (A5:6) 0,25KW EXE | 916.82 |
| CATHBX0066 | VENTILADOR SERIE TRIFÁSICA HBX 50 T4 (A5:6) 0,37KW EXE | 935.53 |
| CATHBX0067 | VENTILADOR SERIE TRIFÁSICA HBX 50 T4 (A5:6) 0,55KW EXE | 997.84 |
| CATHBX0068 | VENTILADOR SERIE TRIFÁSICA HBX 50 T4 (A5:6) 0,75KW EXE | 1027.48 |
| CATHBX0069 | VENTILADOR SERIE TRIFÁSICA HBX 56 T4 (A5:6) 0,37KW EXE | 986.59 |
| CATHBX0070 | VENTILADOR SERIE TRIFÁSICA HBX 56 T4 (A5:6) 0,55KW EXE | 1048.89 |
| CATHBX0071 | VENTILADOR SERIE TRIFÁSICA HBX 56 T4 (A5:6) 0,75KW EXE | 1078.53 |
| CATHBX0072 | VENTILADOR SERIE TRIFÁSICA HBX 56 T4 (A5:6) 1,1KW EXE | 1184.43 |
| CATHBX0073 | VENTILADOR SERIE TRIFÁSICA HBX 56 T4 (A5:6) 1,5KW EXE | 1246.73 |
| CATHBX0074 | VENTILADOR SERIE TRIFÁSICA HBX 56 T4 (A5:6) 2,2KW EXE | 1474.2 |
| CATHBX0075 | VENTILADOR SERIE TRIFÁSICA HBX 63 T4 (A5:6) 0,37KW EXE | 1066.42 |
| CATHBX0076 | VENTILADOR SERIE TRIFÁSICA HBX 63 T4 (A5:6) 0,55KW EXE | 1128.72 |
| CATHBX0077 | VENTILADOR SERIE TRIFÁSICA HBX 63 T4 (A5:6) 0,75KW EXE | 1158.36 |
| CATHBX0078 | VENTILADOR SERIE TRIFÁSICA HBX 63 T4 (A5:6) 1,1KW EXE | 1264.25 |
| CATHBX0079 | VENTILADOR SERIE TRIFÁSICA HBX 63 T4 (A5:6) 1,5KW EXE | 1326.56 |
| CATHBX0080 | VENTILADOR SERIE TRIFÁSICA HBX 63 T4 (A5:6) 2,2KW EXE | 1554.03 |
| CATHBX0081 | VENTILADOR SERIE TRIFÁSICA HBX 63 T4 (A5:6) 3KW EXE | 1616.23 |
| CATHBX0082 | VENTILADOR SERIE TRIFÁSICA HBX 71 T4 (A5:6) 0,75KW EXE | 1238.72 |
| CATHBX0083 | VENTILADOR SERIE TRIFÁSICA HBX 71 T4 (A5:6) 1,1KW EXE | 1344.62 |
| CATHBX0084 | VENTILADOR SERIE TRIFÁSICA HBX 71 T4 (A5:6) 1,5KW EXE | 1406.92 |
| CATHBX0085 | VENTILADOR SERIE TRIFÁSICA HBX 71 T4 (A5:6) 2,2KW EXE | 1634.29 |
| CATHBX0086 | VENTILADOR SERIE TRIFÁSICA HBX 71 T4 (A5:6) 3KW EXE | 1696.59 |
| CATHBX0087 | VENTILADOR SERIE TRIFÁSICA HBX 71 T4 (A5:6) 4KW EXE | 1967.66 |
| CATHBX0088 | VENTILADOR SERIE TRIFÁSICA HBX 80 T4 (A5:6) 1,1KW EXE | 1456.25 |
| CATHBX0089 | VENTILADOR SERIE TRIFÁSICA HBX 80 T4 (A5:6) 1,5KW EXE | 1518.55 |
| CATHBX0090 | VENTILADOR SERIE TRIFÁSICA HBX 80 T4 (A5:6) 2,2KW EXE | 1745.92 |
| CATHBX0091 | VENTILADOR SERIE TRIFÁSICA HBX 80 T4 (A5:6) 3KW EXE | 1808.22 |
| CATHBX0092 | VENTILADOR SERIE TRIFÁSICA HBX 80 T4 (A5:6) 4KW EXE | 2079.29 |
| CATHBX0093 | VENTILADOR SERIE TRIFÁSICA HBX 90 T4 (A6:6) 3KW EXE | 2695.41 |
| CATHBX0094 | VENTILADOR SERIE TRIFÁSICA HBX 90 T4 (A6:6) 4KW EXE | 2966.47 |
| CATHBX0095 | VENTILADOR SERIE TRIFÁSICA HBX 90 T4 (A6:6) 5,5KW EXE | 3651.92 |
| CATHBX0096 | VENTILADOR SERIE TRIFÁSICA HBX 90 T4 (A6:6) 11KW EXE | 4968.1 |
| CATHBX0097 | VENTILADOR SERIE TRIFÁSICA HBX 90 T4 (A6:6) 15KW EXE | 5441.65 |
| CATHBX0098 | VENTILADOR SERIE TRIFÁSICA HBX 90 T4 (A6:3) 3KW EXE | 2462.41 |
| CATHBX0099 | VENTILADOR SERIE TRIFÁSICA HBX 90 T4 (A6:3) 4KW EXE | 2733.48 |
| CATHBX0100 | VENTILADOR SERIE TRIFÁSICA HBX 90 T4 (A6:3) 5,5KW EXE | 3418.93 |
| CATHBX0101 | VENTILADOR SERIE TRIFÁSICA HBX 90 T4 (A6:3) 11KW EXE | 4735.1 |
| CATHBX0102 | VENTILADOR SERIE TRIFÁSICA HBX 90 T4 (A6:3) 15KW EXE | 5208.77 |
| CATHBX0103 | VENTILADOR SERIE TRIFÁSICA HBX 100 T4 (A6:6) 5,5KW EXE | 3899.84 |
| CATHBX0104 | VENTILADOR SERIE TRIFÁSICA HBX 100 T4 (A6:6) 11KW EXE | 5216.12 |
| CATHBX0105 | VENTILADOR SERIE TRIFÁSICA HBX 100 T4 (A6:6) 15KW EXE | 5689.67 |
| CATHBX0106 | VENTILADOR SERIE TRIFÁSICA HBX 100 T4 (A6:3) 5,5KW EXE | 3666.96 |
| CATHBX0107 | VENTILADOR SERIE TRIFÁSICA HBX 100 T4 (A6:3) 11KW EXE | 4983.13 |
| CATHBX0108 | VENTILADOR SERIE TRIFÁSICA HBX 100 T4 (A6:3) 15KW EXE | 5456.68 |
| CATHBX0109 | VENTILADOR SERIE TRIFÁSICA HBX 112 T4 (A6:6) 5,5KW EXE | 4753.28 |
| CATHBX0110 | VENTILADOR SERIE TRIFÁSICA HBX 112 T4 (A6:6) 11KW EXE | 6069.56 |
| CATHBX0111 | VENTILADOR SERIE TRIFÁSICA HBX 112 T4 (A6:6) 15KW EXE | 6543.11 |
| CATHBX0112 | VENTILADOR SERIE TRIFÁSICA HBX 112 T4 (A6:3) 5,5KW EXE | 4520.29 |
| CATHBX0113 | VENTILADOR SERIE TRIFÁSICA HBX 112 T4 (A6:3) 11KW EXE | 5836.57 |
| CATHBX0114 | VENTILADOR SERIE TRIFÁSICA HBX 112 T4 (A6:3) 15KW EXE | 6310.12 |
| CATHBX0115 | VENTILADOR SERIE TRIFÁSICA HBX 125 T4 (A7:8) 11KW EXE | 6663.07 |
| CATHBX0116 | VENTILADOR SERIE TRIFÁSICA HBX 125 T4 (A7:8) 15KW EXE | 7136.73 |
| CATHBX0117 | VENTILADOR SERIE TRIFÁSICA HBX 125 T4 (A7:4) 11KW EXE | 6352.52 |
| CATHBX0118 | VENTILADOR SERIE TRIFÁSICA HBX 125 T4 (A7:4) 15KW EXE | 6826.07 |
| CATHBX0119 | VENTILADOR SERIE TRIFÁSICA HBX 45 T4 (A0:6) 0,25KW EXNA | 638.18 |
| CATHBX0120 | VENTILADOR SERIE TRIFÁSICA HBX 45 T4 (A5:6) 0,25KW EXNA | 773.18 |
| CATHBX0121 | VENTILADOR SERIE TRIFÁSICA HBX 45 T4 (A5:6) 0,37KW EXNA | 785.83 |
| CATHBX0122 | VENTILADOR SERIE TRIFÁSICA HBX 45 T4 (A5:6) 0,55KW EXNA | 851.27 |
| CATHBX0123 | VENTILADOR SERIE TRIFÁSICA HBX 50 T4 (A0:6) 0,37KW EXNA | 737.8 |
| CATHBX0124 | VENTILADOR SERIE TRIFÁSICA HBX 50 T4 (A5:6) 0,25KW EXNA | 860.14 |
| CATHBX0125 | VENTILADOR SERIE TRIFÁSICA HBX 50 T4 (A5:6) 0,37KW EXNA | 872.8 |
| CATHBX0126 | VENTILADOR SERIE TRIFÁSICA HBX 50 T4 (A5:6) 0,55KW EXNA | 938.24 |
| CATHBX0127 | VENTILADOR SERIE TRIFÁSICA HBX 50 T4 (A5:6) 0,75KW EXNA | 1001.52 |
| CATHBX0128 | VENTILADOR SERIE TRIFÁSICA HBX 56 T4 (A5:6) 0,37KW EXNA | 923.85 |
| CATHBX0129 | VENTILADOR SERIE TRIFÁSICA HBX 56 T4 (A5:6) 0,55KW EXNA | 989.29 |
| CATHBX0130 | VENTILADOR SERIE TRIFÁSICA HBX 56 T4 (A5:6) 0,75KW EXNA | 1052.57 |
| CATHBX0131 | VENTILADOR SERIE TRIFÁSICA HBX 56 T4 (A5:6) 1,1KW EXNA | 1120.17 |
| CATHBX0132 | VENTILADOR SERIE TRIFÁSICA HBX 56 T4 (A5:6) 1,5KW EXNA | 1168.74 |
| CATHBX0133 | VENTILADOR SERIE TRIFÁSICA HBX 56 T4 (A5:6) 2,2KW EXNA | 1324.93 |
| CATHBX0134 | VENTILADOR SERIE TRIFÁSICA HBX 63 T4 (A5:6) 0,37KW EXNA | 1003.68 |
| CATHBX0135 | VENTILADOR SERIE TRIFÁSICA HBX 63 T4 (A5:6) 0,55KW EXNA | 1069.12 |
| CATHBX0136 | VENTILADOR SERIE TRIFÁSICA HBX 63 T4 (A5:6) 0,75KW EXNA | 1132.4 |
| CATHBX0137 | VENTILADOR SERIE TRIFÁSICA HBX 63 T4 (A5:6) 1,1KW EXNA | 1200 |
| CATHBX0138 | VENTILADOR SERIE TRIFÁSICA HBX 63 T4 (A5:6) 1,5KW EXNA | 1248.57 |
| CATHBX0139 | VENTILADOR SERIE TRIFÁSICA HBX 63 T4 (A5:6) 2,2KW EXNA | 1404.76 |
| CATHBX0140 | VENTILADOR SERIE TRIFÁSICA HBX 63 T4 (A5:6) 3KW EXNA | 1472.26 |
| CATHBX0141 | VENTILADOR SERIE TRIFÁSICA HBX 71 T4 (A5:6) 0,75KW EXNA | 1212.76 |
| CATHBX0142 | VENTILADOR SERIE TRIFÁSICA HBX 71 T4 (A5:6) 1,1KW EXNA | 1280.37 |
| CATHBX0143 | VENTILADOR SERIE TRIFÁSICA HBX 71 T4 (A5:6) 1,5KW EXNA | 1328.94 |
| CATHBX0144 | VENTILADOR SERIE TRIFÁSICA HBX 71 T4 (A5:6) 2,2KW EXNA | 1485.13 |
| CATHBX0145 | VENTILADOR SERIE TRIFÁSICA HBX 71 T4 (A5:6) 3KW EXNA | 1552.62 |
| CATHBX0146 | VENTILADOR SERIE TRIFÁSICA HBX 71 T4 (A5:6) 4KW EXNA | 1799.57 |
| CATHBX0147 | VENTILADOR SERIE TRIFÁSICA HBX 80 T4 (A5:6) 1,1KW EXNA | 1392 |
| CATHBX0148 | VENTILADOR SERIE TRIFÁSICA HBX 80 T4 (A5:6) 1,5KW EXNA | 1440.56 |
| CATHBX0149 | VENTILADOR SERIE TRIFÁSICA HBX 80 T4 (A5:6) 2,2KW EXNA | 1596.76 |
| CATHBX0150 | VENTILADOR SERIE TRIFÁSICA HBX 80 T4 (A5:6) 3KW EXNA | 1664.25 |
| CATHBX0151 | VENTILADOR SERIE TRIFÁSICA HBX 80 T4 (A5:6) 4KW EXNA | 1911.2 |
| CATHBX0152 | VENTILADOR SERIE TRIFÁSICA HBX 90 T4 (A6:6) 3KW EXNA | 2551.44 |
| CATHBX0153 | VENTILADOR SERIE TRIFÁSICA HBX 90 T4 (A6:6) 4KW EXNA | 2798.38 |
| CATHBX0154 | VENTILADOR SERIE TRIFÁSICA HBX 90 T4 (A6:6) 5,5KW EXNA | 3258.63 |
| CATHBX0155 | VENTILADOR SERIE TRIFÁSICA HBX 90 T4 (A6:6) 11KW EXNA | 4618.07 |
| CATHBX0156 | VENTILADOR SERIE TRIFÁSICA HBX 90 T4 (A6:6) 15KW EXNA | 5061.33 |
| CATHBX0157 | VENTILADOR SERIE TRIFÁSICA HBX 90 T4 (A6:3) 3KW EXNA | 2318.44 |
| CATHBX0158 | VENTILADOR SERIE TRIFÁSICA HBX 90 T4 (A6:3) 4KW EXNA | 2565.5 |
| CATHBX0159 | VENTILADOR SERIE TRIFÁSICA HBX 90 T4 (A6:3) 5,5KW EXNA | 3025.64 |
| CATHBX0160 | VENTILADOR SERIE TRIFÁSICA HBX 90 T4 (A6:3) 11KW EXNA | 4385.08 |
| CATHBX0161 | VENTILADOR SERIE TRIFÁSICA HBX 90 T4 (A6:3) 15KW EXNA | 4828.34 |
| CATHBX0162 | VENTILADOR SERIE TRIFÁSICA HBX 100 T4 (A6:6) 5,5KW EXNA | 3506.55 |
| CATHBX0163 | VENTILADOR SERIE TRIFÁSICA HBX 100 T4 (A6:6) 11KW EXNA | 4865.99 |
| CATHBX0164 | VENTILADOR SERIE TRIFÁSICA HBX 100 T4 (A6:6) 15KW EXNA | 5309.25 |
| CATHBX0165 | VENTILADOR SERIE TRIFÁSICA HBX 100 T4 (A6:3) 5,5KW EXNA | 3273.66 |
| CATHBX0166 | VENTILADOR SERIE TRIFÁSICA HBX 100 T4 (A6:3) 11KW EXNA | 4632.99 |
| CATHBX0167 | VENTILADOR SERIE TRIFÁSICA HBX 100 T4 (A6:3) 15KW EXNA | 5076.37 |
| CATHBX0168 | VENTILADOR SERIE TRIFÁSICA HBX 112 T4 (A6:6) 5,5KW EXNA | 4359.98 |
| CATHBX0169 | VENTILADOR SERIE TRIFÁSICA HBX 112 T4 (A6:6) 11KW EXNA | 5719.42 |
| CATHBX0170 | VENTILADOR SERIE TRIFÁSICA HBX 112 T4 (A6:6) 15KW EXNA | 6162.69 |
| CATHBX0171 | VENTILADOR SERIE TRIFÁSICA HBX 112 T4 (A6:3) 5,5KW EXNA | 4127.1 |
| CATHBX0172 | VENTILADOR SERIE TRIFÁSICA HBX 112 T4 (A6:3) 11KW EXNA | 5486.43 |
| CATHBX0173 | VENTILADOR SERIE TRIFÁSICA HBX 112 T4 (A6:3) 15KW EXNA | 5929.8 |
| CATHBX0174 | VENTILADOR SERIE TRIFÁSICA HBX 125 T4 (A7:8) 11KW EXNA | 6313.04 |
| CATHBX0175 | VENTILADOR SERIE TRIFÁSICA HBX 125 T4 (A7:8) 15KW EXNA | 6756.31 |
| CATHBX0176 | VENTILADOR SERIE TRIFÁSICA HBX 125 T4 (A7:4) 11KW EXNA | 6002.38 |
| CATHBX0177 | VENTILADOR SERIE TRIFÁSICA HBX 125 T4 (A7:4) 15KW EXNA | 6445.65 |
| CATHBX0178 | VENTILADOR SERIE TRIFÁSICA HBX 45 T6 (A0:6) 0,25KW EXD | 978.48 |
| CATHBX0179 | VENTILADOR SERIE TRIFÁSICA HBX 45 T6 (A5:6) 0,25KW EXD | 1113.36 |
| CATHBX0180 | VENTILADOR SERIE TRIFÁSICA HBX 50 T6 (A0:6) 0,25KW EXD | 1065.33 |
| CATHBX0181 | VENTILADOR SERIE TRIFÁSICA HBX 50 T6 (A5:6) 0,25KW EXD | 1200.33 |
| CATHBX0182 | VENTILADOR SERIE TRIFÁSICA HBX 56 T6 (A5:6) 0,25KW EXD | 1251.38 |
| CATHBX0183 | VENTILADOR SERIE TRIFÁSICA HBX 56 T6 (A5:6) 0,37KW EXD | 1286.97 |
| CATHBX0184 | VENTILADOR SERIE TRIFÁSICA HBX 56 T6 (A5:6) 0,55KW EXD | 1314.01 |
| CATHBX0185 | VENTILADOR SERIE TRIFÁSICA HBX 63 T6 (A5:6) 0,25KW EXD | 1331.21 |
| CATHBX0186 | VENTILADOR SERIE TRIFÁSICA HBX 63 T6 (A5:6) 0,37KW EXD | 1366.79 |
| CATHBX0187 | VENTILADOR SERIE TRIFÁSICA HBX 63 T6 (A5:6) 0,55KW EXD | 1393.84 |
| CATHBX0188 | VENTILADOR SERIE TRIFÁSICA HBX 63 T6 (A5:6) 0,75KW EXD | 1480.59 |
| CATHBX0189 | VENTILADOR SERIE TRIFÁSICA HBX 71 T6 (A5:6) 0,25KW EXD | 1411.58 |
| CATHBX0190 | VENTILADOR SERIE TRIFÁSICA HBX 71 T6 (A5:6) 0,37KW EXD | 1447.16 |
| CATHBX0191 | VENTILADOR SERIE TRIFÁSICA HBX 71 T6 (A5:6) 0,55KW EXD | 1474.2 |
| CATHBX0192 | VENTILADOR SERIE TRIFÁSICA HBX 71 T6 (A5:6) 0,75KW EXD | 1560.95 |
| CATHBX0193 | VENTILADOR SERIE TRIFÁSICA HBX 71 T6 (A5:6) 1,1KW EXD | 1734.45 |
| CATHBX0194 | VENTILADOR SERIE TRIFÁSICA HBX 80 T6 (A5:6) 0,37KW EXD | 1558.79 |
| CATHBX0195 | VENTILADOR SERIE TRIFÁSICA HBX 80 T6 (A5:6) 0,55KW EXD | 1585.83 |
| CATHBX0196 | VENTILADOR SERIE TRIFÁSICA HBX 80 T6 (A5:6) 0,75KW EXD | 1672.58 |
| CATHBX0197 | VENTILADOR SERIE TRIFÁSICA HBX 80 T6 (A5:6) 1,1KW EXD | 1846.08 |
| CATHBX0198 | VENTILADOR SERIE TRIFÁSICA HBX 80 T6 (A5:6) 1,5KW EXD | 2210.28 |
| CATHBX0199 | VENTILADOR SERIE TRIFÁSICA HBX 80 T6 (A5:6) 2,2KW EXD | 2433.64 |
| CATHBX0200 | VENTILADOR SERIE TRIFÁSICA HBX 90 T6 (A6:6) 0,75KW EXD | 2559.76 |
| CATHBX0201 | VENTILADOR SERIE TRIFÁSICA HBX 90 T6 (A6:6) 1,1KW EXD | 2733.26 |
| CATHBX0202 | VENTILADOR SERIE TRIFÁSICA HBX 90 T6 (A6:6) 1,5KW EXD | 3097.46 |
| CATHBX0203 | VENTILADOR SERIE TRIFÁSICA HBX 90 T6 (A6:6) 2,2KW EXD | 3320.82 |
| CATHBX0204 | VENTILADOR SERIE TRIFÁSICA HBX 90 T6 (A6:6) 3KW EXD | 4052.03 |
| CATHBX0205 | VENTILADOR SERIE TRIFÁSICA HBX 90 T6 (A6:6) 4KW EXD | 4384.86 |
| CATHBX0206 | VENTILADOR SERIE TRIFÁSICA HBX 90 T6 (A6:3) 0,75KW EXD | 2326.77 |
| CATHBX0207 | VENTILADOR SERIE TRIFÁSICA HBX 90 T6 (A6:3) 1,1KW EXD | 2500.38 |
| CATHBX0208 | VENTILADOR SERIE TRIFÁSICA HBX 90 T6 (A6:3) 1,5KW EXD | 2864.47 |
| CATHBX0209 | VENTILADOR SERIE TRIFÁSICA HBX 90 T6 (A6:3) 2,2KW EXD | 3087.83 |
| CATHBX0210 | VENTILADOR SERIE TRIFÁSICA HBX 90 T6 (A6:3) 3KW EXD | 3819.04 |
| CATHBX0211 | VENTILADOR SERIE TRIFÁSICA HBX 90 T6 (A6:3) 4KW EXD | 4151.87 |
| CATHBX0212 | VENTILADOR SERIE TRIFÁSICA HBX 100 T6 (A6:6) 1,1KW EXD | 2981.29 |
| CATHBX0213 | VENTILADOR SERIE TRIFÁSICA HBX 100 T6 (A6:6) 1,5KW EXD | 3345.49 |
| CATHBX0214 | VENTILADOR SERIE TRIFÁSICA HBX 100 T6 (A6:6) 2,2KW EXD | 3568.85 |
| CATHBX0215 | VENTILADOR SERIE TRIFÁSICA HBX 100 T6 (A6:6) 3KW EXD | 4300.06 |
| CATHBX0216 | VENTILADOR SERIE TRIFÁSICA HBX 100 T6 (A6:6) 4KW EXD | 4632.89 |
| CATHBX0217 | VENTILADOR SERIE TRIFÁSICA HBX 100 T6 (A6:6) 5,5KW EXD | 4839.16 |
| CATHBX0218 | VENTILADOR SERIE TRIFÁSICA HBX 100 T6 (A6:3) 1,1KW EXD | 2748.3 |
| CATHBX0219 | VENTILADOR SERIE TRIFÁSICA HBX 100 T6 (A6:3) 1,5KW EXD | 3112.5 |
| CATHBX0220 | VENTILADOR SERIE TRIFÁSICA HBX 100 T6 (A6:3) 2,2KW EXD | 3335.86 |
| CATHBX0221 | VENTILADOR SERIE TRIFÁSICA HBX 100 T6 (A6:3) 3KW EXD | 4067.07 |
| CATHBX0222 | VENTILADOR SERIE TRIFÁSICA HBX 100 T6 (A6:3) 4KW EXD | 4399.9 |
| CATHBX0223 | VENTILADOR SERIE TRIFÁSICA HBX 100 T6 (A6:3) 5,5KW EXD | 4606.17 |
| CATHBX0224 | VENTILADOR SERIE TRIFÁSICA HBX 112 T6 (A6:6) 1,5KW EXD | 4198.92 |
| CATHBX0225 | VENTILADOR SERIE TRIFÁSICA HBX 112 T6 (A6:6) 2,2KW EXD | 4422.29 |
| CATHBX0226 | VENTILADOR SERIE TRIFÁSICA HBX 112 T6 (A6:6) 3KW EXD | 5153.49 |
| CATHBX0227 | VENTILADOR SERIE TRIFÁSICA HBX 112 T6 (A6:6) 4KW EXD | 5486.32 |
| CATHBX0228 | VENTILADOR SERIE TRIFÁSICA HBX 112 T6 (A6:6) 5,5KW EXD | 5692.6 |
| CATHBX0229 | VENTILADOR SERIE TRIFÁSICA HBX 112 T6 (A6:6) 11KW EXD | 7903.09 |
| CATHBX0230 | VENTILADOR SERIE TRIFÁSICA HBX 112 T6 (A6:3) 1,5KW EXD | 3965.93 |
| CATHBX0231 | VENTILADOR SERIE TRIFÁSICA HBX 112 T6 (A6:3) 2,2KW EXD | 4189.3 |
| CATHBX0232 | VENTILADOR SERIE TRIFÁSICA HBX 112 T6 (A6:3) 3KW EXD | 4920.5 |
| CATHBX0233 | VENTILADOR SERIE TRIFÁSICA HBX 112 T6 (A6:3) 4KW EXD | 5253.33 |
| CATHBX0234 | VENTILADOR SERIE TRIFÁSICA HBX 112 T6 (A6:3) 5,5KW EXD | 5459.6 |
| CATHBX0235 | VENTILADOR SERIE TRIFÁSICA HBX 112 T6 (A6:3) 11KW EXD | 7670.1 |
| CATHBX0236 | VENTILADOR SERIE TRIFÁSICA HBX 125 T6 (A7:8) 3KW EXD | 5747 |
| CATHBX0237 | VENTILADOR SERIE TRIFÁSICA HBX 125 T6 (A7:8) 4KW EXD | 6079.94 |
| CATHBX0238 | VENTILADOR SERIE TRIFÁSICA HBX 125 T6 (A7:8) 5,5KW EXD | 6286.21 |
| CATHBX0239 | VENTILADOR SERIE TRIFÁSICA HBX 125 T6 (A7:8) 11KW EXD | 8496.71 |
| CATHBX0240 | VENTILADOR SERIE TRIFÁSICA HBX 125 T6 (A7:4) 2,2KW EXD | 4705.25 |
| CATHBX0241 | VENTILADOR SERIE TRIFÁSICA HBX 125 T6 (A7:4) 3KW EXD | 5436.35 |
| CATHBX0242 | VENTILADOR SERIE TRIFÁSICA HBX 125 T6 (A7:4) 4KW EXD | 5769.29 |
| CATHBX0243 | VENTILADOR SERIE TRIFÁSICA HBX 125 T6 (A7:4) 5,5KW EXD | 5975.56 |
| CATHBX0244 | VENTILADOR SERIE TRIFÁSICA HBX 125 T6 (A7:4) 11KW EXD | 8186.05 |
| CATHBX0245 | VENTILADOR SERIE TRIFÁSICA HBX 45 T6 (A0:6) 0,25KW EXE | 830.5 |
| CATHBX0246 | VENTILADOR SERIE TRIFÁSICA HBX 45 T6 (A5:6) 0,25KW EXE | 965.39 |
| CATHBX0247 | VENTILADOR SERIE TRIFÁSICA HBX 50 T6 (A0:6) 0,25KW EXE | 917.36 |
| CATHBX0248 | VENTILADOR SERIE TRIFÁSICA HBX 50 T6 (A5:6) 0,25KW EXE | 1052.35 |
| CATHBX0249 | VENTILADOR SERIE TRIFÁSICA HBX 56 T6 (A5:6) 0,25KW EXE | 1103.41 |
| CATHBX0250 | VENTILADOR SERIE TRIFÁSICA HBX 56 T6 (A5:6) 0,37KW EXE | 1131.42 |
| CATHBX0251 | VENTILADOR SERIE TRIFÁSICA HBX 56 T6 (A5:6) 0,55KW EXE | 1171.99 |
| CATHBX0252 | VENTILADOR SERIE TRIFÁSICA HBX 63 T6 (A5:6) 0,25KW EXE | 1183.24 |
| CATHBX0253 | VENTILADOR SERIE TRIFÁSICA HBX 63 T6 (A5:6) 0,37KW EXE | 1211.25 |
| CATHBX0254 | VENTILADOR SERIE TRIFÁSICA HBX 63 T6 (A5:6) 0,55KW EXE | 1251.81 |
| CATHBX0255 | VENTILADOR SERIE TRIFÁSICA HBX 63 T6 (A5:6) 0,75KW EXE | 1332.83 |
| CATHBX0256 | VENTILADOR SERIE TRIFÁSICA HBX 71 T6 (A5:6) 0,25KW EXE | 1263.6 |
| CATHBX0257 | VENTILADOR SERIE TRIFÁSICA HBX 71 T6 (A5:6) 0,37KW EXE | 1291.62 |
| CATHBX0258 | VENTILADOR SERIE TRIFÁSICA HBX 71 T6 (A5:6) 0,55KW EXE | 1332.18 |
| CATHBX0259 | VENTILADOR SERIE TRIFÁSICA HBX 71 T6 (A5:6) 0,75KW EXE | 1413.2 |
| CATHBX0260 | VENTILADOR SERIE TRIFÁSICA HBX 71 T6 (A5:6) 1,1KW EXE | 1508.17 |
| CATHBX0261 | VENTILADOR SERIE TRIFÁSICA HBX 80 T6 (A5:6) 0,37KW EXE | 1403.25 |
| CATHBX0262 | VENTILADOR SERIE TRIFÁSICA HBX 80 T6 (A5:6) 0,55KW EXE | 1443.81 |
| CATHBX0263 | VENTILADOR SERIE TRIFÁSICA HBX 80 T6 (A5:6) 0,75KW EXE | 1524.83 |
| CATHBX0264 | VENTILADOR SERIE TRIFÁSICA HBX 80 T6 (A5:6) 1,1KW EXE | 1619.8 |
| CATHBX0265 | VENTILADOR SERIE TRIFÁSICA HBX 80 T6 (A5:6) 1,5KW EXE | 2054.41 |
| CATHBX0266 | VENTILADOR SERIE TRIFÁSICA HBX 80 T6 (A5:6) 2,2KW EXE | 2476.48 |
| CATHBX0267 | VENTILADOR SERIE TRIFÁSICA HBX 90 T6 (A6:6) 0,75KW EXE | 2412.01 |
| CATHBX0268 | VENTILADOR SERIE TRIFÁSICA HBX 90 T6 (A6:6) 1,1KW EXE | 2506.98 |
| CATHBX0269 | VENTILADOR SERIE TRIFÁSICA HBX 90 T6 (A6:6) 1,5KW EXE | 2941.59 |
| CATHBX0270 | VENTILADOR SERIE TRIFÁSICA HBX 90 T6 (A6:6) 2,2KW EXE | 3363.66 |
| CATHBX0271 | VENTILADOR SERIE TRIFÁSICA HBX 90 T6 (A6:6) 3KW EXE | 4069.34 |
| CATHBX0272 | VENTILADOR SERIE TRIFÁSICA HBX 90 T6 (A6:6) 4KW EXE | 4301.46 |
| CATHBX0273 | VENTILADOR SERIE TRIFÁSICA HBX 90 T6 (A6:3) 0,75KW EXE | 2179.02 |
| CATHBX0274 | VENTILADOR SERIE TRIFÁSICA HBX 90 T6 (A6:3) 1,1KW EXE | 2273.99 |
| CATHBX0275 | VENTILADOR SERIE TRIFÁSICA HBX 90 T6 (A6:3) 1,5KW EXE | 2708.6 |
| CATHBX0276 | VENTILADOR SERIE TRIFÁSICA HBX 90 T6 (A6:3) 2,2KW EXE | 3130.78 |
| CATHBX0277 | VENTILADOR SERIE TRIFÁSICA HBX 90 T6 (A6:3) 3KW EXE | 3836.35 |
| CATHBX0278 | VENTILADOR SERIE TRIFÁSICA HBX 90 T6 (A6:3) 4KW EXE | 4068.47 |
| CATHBX0279 | VENTILADOR SERIE TRIFÁSICA HBX 100 T6 (A6:6) 1,1KW EXE | 2755.01 |
| CATHBX0280 | VENTILADOR SERIE TRIFÁSICA HBX 100 T6 (A6:6) 1,5KW EXE | 3189.62 |
| CATHBX0281 | VENTILADOR SERIE TRIFÁSICA HBX 100 T6 (A6:6) 2,2KW EXE | 3611.69 |
| CATHBX0282 | VENTILADOR SERIE TRIFÁSICA HBX 100 T6 (A6:6) 3KW EXE | 4317.36 |
| CATHBX0283 | VENTILADOR SERIE TRIFÁSICA HBX 100 T6 (A6:6) 4KW EXE | 4549.49 |
| CATHBX0284 | VENTILADOR SERIE TRIFÁSICA HBX 100 T6 (A6:6) 5,5KW EXE | 4779.99 |
| CATHBX0285 | VENTILADOR SERIE TRIFÁSICA HBX 100 T6 (A6:3) 1,1KW EXE | 2522.01 |
| CATHBX0286 | VENTILADOR SERIE TRIFÁSICA HBX 100 T6 (A6:3) 1,5KW EXE | 2956.63 |
| CATHBX0287 | VENTILADOR SERIE TRIFÁSICA HBX 100 T6 (A6:3) 2,2KW EXE | 3378.69 |
| CATHBX0288 | VENTILADOR SERIE TRIFÁSICA HBX 100 T6 (A6:3) 3KW EXE | 4084.37 |
| CATHBX0289 | VENTILADOR SERIE TRIFÁSICA HBX 100 T6 (A6:3) 4KW EXE | 4316.5 |
| CATHBX0290 | VENTILADOR SERIE TRIFÁSICA HBX 100 T6 (A6:3) 5,5KW EXE | 4547 |
| CATHBX0291 | VENTILADOR SERIE TRIFÁSICA HBX 112 T6 (A6:6) 1,5KW EXE | 4042.95 |
| CATHBX0292 | VENTILADOR SERIE TRIFÁSICA HBX 112 T6 (A6:6) 2,2KW EXE | 4465.12 |
| CATHBX0293 | VENTILADOR SERIE TRIFÁSICA HBX 112 T6 (A6:6) 3KW EXE | 5170.8 |
| CATHBX0294 | VENTILADOR SERIE TRIFÁSICA HBX 112 T6 (A6:6) 4KW EXE | 5402.93 |
| CATHBX0295 | VENTILADOR SERIE TRIFÁSICA HBX 112 T6 (A6:6) 5,5KW EXE | 5633.43 |
| CATHBX0296 | VENTILADOR SERIE TRIFÁSICA HBX 112 T6 (A6:6) 11KW EXE | 7670.86 |
| CATHBX0297 | VENTILADOR SERIE TRIFÁSICA HBX 112 T6 (A6:3) 1,5KW EXE | 3810.06 |
| CATHBX0298 | VENTILADOR SERIE TRIFÁSICA HBX 112 T6 (A6:3) 2,2KW EXE | 4232.13 |
| CATHBX0299 | VENTILADOR SERIE TRIFÁSICA HBX 112 T6 (A6:3) 3KW EXE | 4937.81 |
| CATHBX0300 | VENTILADOR SERIE TRIFÁSICA HBX 112 T6 (A6:3) 4KW EXE | 5169.93 |
| CATHBX0301 | VENTILADOR SERIE TRIFÁSICA HBX 112 T6 (A6:3) 5,5KW EXE | 5400.44 |
| CATHBX0302 | VENTILADOR SERIE TRIFÁSICA HBX 112 T6 (A6:3) 11KW EXE | 7437.86 |
| CATHBX0303 | VENTILADOR SERIE TRIFÁSICA HBX 125 T6 (A7:8) 3KW EXE | 5764.31 |
| CATHBX0304 | VENTILADOR SERIE TRIFÁSICA HBX 125 T6 (A7:8) 4KW EXE | 5996.44 |
| CATHBX0305 | VENTILADOR SERIE TRIFÁSICA HBX 125 T6 (A7:8) 5,5KW EXE | 6227.05 |
| CATHBX0306 | VENTILADOR SERIE TRIFÁSICA HBX 125 T6 (A7:8) 11KW EXE | 8264.47 |
| CATHBX0307 | VENTILADOR SERIE TRIFÁSICA HBX 125 T6 (A7:4) 2,2KW EXE | 4748.08 |
| CATHBX0308 | VENTILADOR SERIE TRIFÁSICA HBX 125 T6 (A7:4) 3KW EXE | 5453.76 |
| CATHBX0309 | VENTILADOR SERIE TRIFÁSICA HBX 125 T6 (A7:4) 4KW EXE | 5685.78 |
| CATHBX0310 | VENTILADOR SERIE TRIFÁSICA HBX 125 T6 (A7:4) 5,5KW EXE | 5916.39 |
| CATHBX0311 | VENTILADOR SERIE TRIFÁSICA HBX 125 T6 (A7:4) 11KW EXE | 7953.82 |
| CATHBX0312 | VENTILADOR SERIE TRIFÁSICA HBX 45 T6 (A0:6) 0,25KW EXNA | 710.01 |
| CATHBX0313 | VENTILADOR SERIE TRIFÁSICA HBX 45 T6 (A5:6) 0,25KW EXNA | 844.89 |
| CATHBX0314 | VENTILADOR SERIE TRIFÁSICA HBX 50 T6 (A0:6) 0,25KW EXNA | 796.97 |
| CATHBX0315 | VENTILADOR SERIE TRIFÁSICA HBX 50 T6 (A5:6) 0,25KW EXNA | 931.86 |
| CATHBX0316 | VENTILADOR SERIE TRIFÁSICA HBX 56 T6 (A5:6) 0,25KW EXNA | 982.91 |
| CATHBX0317 | VENTILADOR SERIE TRIFÁSICA HBX 56 T6 (A5:6) 0,37KW EXNA | 1037.86 |
| CATHBX0318 | VENTILADOR SERIE TRIFÁSICA HBX 56 T6 (A5:6) 0,55KW EXNA | 1065.33 |
| CATHBX0319 | VENTILADOR SERIE TRIFÁSICA HBX 63 T6 (A5:6) 0,25KW EXNA | 1062.74 |
| CATHBX0320 | VENTILADOR SERIE TRIFÁSICA HBX 63 T6 (A5:6) 0,37KW EXNA | 1117.69 |
| CATHBX0321 | VENTILADOR SERIE TRIFÁSICA HBX 63 T6 (A5:6) 0,55KW EXNA | 1145.16 |
| CATHBX0322 | VENTILADOR SERIE TRIFÁSICA HBX 63 T6 (A5:6) 0,75KW EXNA | 1267.5 |
| CATHBX0323 | VENTILADOR SERIE TRIFÁSICA HBX 71 T6 (A5:6) 0,25KW EXNA | 1143.11 |
| CATHBX0324 | VENTILADOR SERIE TRIFÁSICA HBX 71 T6 (A5:6) 0,37KW EXNA | 1198.05 |
| CATHBX0325 | VENTILADOR SERIE TRIFÁSICA HBX 71 T6 (A5:6) 0,55KW EXNA | 1225.42 |
| CATHBX0326 | VENTILADOR SERIE TRIFÁSICA HBX 71 T6 (A5:6) 0,75KW EXNA | 1347.86 |
| CATHBX0327 | VENTILADOR SERIE TRIFÁSICA HBX 71 T6 (A5:6) 1,1KW EXNA | 1440.78 |
| CATHBX0328 | VENTILADOR SERIE TRIFÁSICA HBX 80 T6 (A5:6) 0,37KW EXNA | 1309.68 |
| CATHBX0329 | VENTILADOR SERIE TRIFÁSICA HBX 80 T6 (A5:6) 0,55KW EXNA | 1337.05 |
| CATHBX0330 | VENTILADOR SERIE TRIFÁSICA HBX 80 T6 (A5:6) 0,75KW EXNA | 1459.49 |
| CATHBX0331 | VENTILADOR SERIE TRIFÁSICA HBX 80 T6 (A5:6) 1,1KW EXNA | 1552.41 |
| CATHBX0332 | VENTILADOR SERIE TRIFÁSICA HBX 80 T6 (A5:6) 1,5KW EXNA | 1750.79 |
| CATHBX0333 | VENTILADOR SERIE TRIFÁSICA HBX 80 T6 (A5:6) 2,2KW EXNA | 1997.84 |
| CATHBX0334 | VENTILADOR SERIE TRIFÁSICA HBX 90 T6 (A6:6) 0,75KW EXNA | 2346.68 |
| CATHBX0335 | VENTILADOR SERIE TRIFÁSICA HBX 90 T6 (A6:6) 1,1KW EXNA | 2439.59 |
| CATHBX0336 | VENTILADOR SERIE TRIFÁSICA HBX 90 T6 (A6:6) 1,5KW EXNA | 2637.97 |
| CATHBX0337 | VENTILADOR SERIE TRIFÁSICA HBX 90 T6 (A6:6) 2,2KW EXNA | 2885.02 |
| CATHBX0338 | VENTILADOR SERIE TRIFÁSICA HBX 90 T6 (A6:6) 3KW EXNA | 3298.76 |
| CATHBX0339 | VENTILADOR SERIE TRIFÁSICA HBX 90 T6 (A6:6) 4KW EXNA | 3516.17 |
| CATHBX0340 | VENTILADOR SERIE TRIFÁSICA HBX 90 T6 (A6:3) 0,75KW EXNA | 2113.68 |
| CATHBX0341 | VENTILADOR SERIE TRIFÁSICA HBX 90 T6 (A6:3) 1,1KW EXNA | 2206.6 |
| CATHBX0342 | VENTILADOR SERIE TRIFÁSICA HBX 90 T6 (A6:3) 1,5KW EXNA | 2405.09 |
| CATHBX0343 | VENTILADOR SERIE TRIFÁSICA HBX 90 T6 (A6:3) 2,2KW EXNA | 2652.03 |
| CATHBX0344 | VENTILADOR SERIE TRIFÁSICA HBX 90 T6 (A6:3) 3KW EXNA | 3065.77 |
| CATHBX0345 | VENTILADOR SERIE TRIFÁSICA HBX 90 T6 (A6:3) 4KW EXNA | 3283.18 |
| CATHBX0346 | VENTILADOR SERIE TRIFÁSICA HBX 100 T6 (A6:6) 1,1KW EXNA | 2687.62 |
| CATHBX0347 | VENTILADOR SERIE TRIFÁSICA HBX 100 T6 (A6:6) 1,5KW EXNA | 2885.99 |
| CATHBX0348 | VENTILADOR SERIE TRIFÁSICA HBX 100 T6 (A6:6) 2,2KW EXNA | 3132.94 |
| CATHBX0349 | VENTILADOR SERIE TRIFÁSICA HBX 100 T6 (A6:6) 3KW EXNA | 3546.68 |
| CATHBX0350 | VENTILADOR SERIE TRIFÁSICA HBX 100 T6 (A6:6) 4KW EXNA | 3764.09 |
| CATHBX0351 | VENTILADOR SERIE TRIFÁSICA HBX 100 T6 (A6:6) 5,5KW EXNA | 3949.92 |
| CATHBX0352 | VENTILADOR SERIE TRIFÁSICA HBX 100 T6 (A6:3) 1,1KW EXNA | 2454.63 |
| CATHBX0353 | VENTILADOR SERIE TRIFÁSICA HBX 100 T6 (A6:3) 1,5KW EXNA | 2653 |
| CATHBX0354 | VENTILADOR SERIE TRIFÁSICA HBX 100 T6 (A6:3) 2,2KW EXNA | 2899.95 |
| CATHBX0355 | VENTILADOR SERIE TRIFÁSICA HBX 100 T6 (A6:3) 3KW EXNA | 3313.69 |
| CATHBX0356 | VENTILADOR SERIE TRIFÁSICA HBX 100 T6 (A6:3) 4KW EXNA | 3531.21 |
| CATHBX0357 | VENTILADOR SERIE TRIFÁSICA HBX 100 T6 (A6:3) 5,5KW EXNA | 3716.93 |
| CATHBX0358 | VENTILADOR SERIE TRIFÁSICA HBX 112 T6 (A6:6) 1,5KW EXNA | 3739.43 |
| CATHBX0359 | VENTILADOR SERIE TRIFÁSICA HBX 112 T6 (A6:6) 2,2KW EXNA | 3986.37 |
| CATHBX0360 | VENTILADOR SERIE TRIFÁSICA HBX 112 T6 (A6:6) 3KW EXNA | 4400.11 |
| CATHBX0361 | VENTILADOR SERIE TRIFÁSICA HBX 112 T6 (A6:6) 4KW EXNA | 4617.53 |
| CATHBX0362 | VENTILADOR SERIE TRIFÁSICA HBX 112 T6 (A6:6) 5,5KW EXNA | 4803.36 |
| CATHBX0363 | VENTILADOR SERIE TRIFÁSICA HBX 112 T6 (A6:6) 11KW EXNA | 6973.29 |
| CATHBX0364 | VENTILADOR SERIE TRIFÁSICA HBX 112 T6 (A6:3) 1,5KW EXNA | 3506.44 |
| CATHBX0365 | VENTILADOR SERIE TRIFÁSICA HBX 112 T6 (A6:3) 2,2KW EXNA | 3753.38 |
| CATHBX0366 | VENTILADOR SERIE TRIFÁSICA HBX 112 T6 (A6:3) 3KW EXNA | 4167.12 |
| CATHBX0367 | VENTILADOR SERIE TRIFÁSICA HBX 112 T6 (A6:3) 4KW EXNA | 4384.54 |
| CATHBX0368 | VENTILADOR SERIE TRIFÁSICA HBX 112 T6 (A6:3) 5,5KW EXNA | 4570.37 |
| CATHBX0369 | VENTILADOR SERIE TRIFÁSICA HBX 112 T6 (A6:3) 11KW EXNA | 6740.3 |
| CATHBX0370 | VENTILADOR SERIE TRIFÁSICA HBX 125 T6 (A7:8) 3KW EXNA | 4993.73 |
| CATHBX0371 | VENTILADOR SERIE TRIFÁSICA HBX 125 T6 (A7:8) 4KW EXNA | 5211.15 |
| CATHBX0372 | VENTILADOR SERIE TRIFÁSICA HBX 125 T6 (A7:8) 5,5KW EXNA | 5396.87 |
| CATHBX0373 | VENTILADOR SERIE TRIFÁSICA HBX 125 T6 (A7:8) 11KW EXNA | 7566.91 |
| CATHBX0374 | VENTILADOR SERIE TRIFÁSICA HBX 125 T6 (A7:4) 2,2KW EXNA | 4269.34 |
| CATHBX0375 | VENTILADOR SERIE TRIFÁSICA HBX 125 T6 (A7:4) 3KW EXNA | 4683.08 |
| CATHBX0376 | VENTILADOR SERIE TRIFÁSICA HBX 125 T6 (A7:4) 4KW EXNA | 4900.49 |
| CATHBX0377 | VENTILADOR SERIE TRIFÁSICA HBX 125 T6 (A7:4) 5,5KW EXNA | 5086.21 |
| CATHBX0378 | VENTILADOR SERIE TRIFÁSICA HBX 125 T6 (A7:4) 11KW EXNA | 7256.25 |
| CATBOXHBX0001 | VENTILADOR SERIE TRIFÁSICA BOX HBX 45 T4 (A0:6) 0,25KW EXD | 1232.45 |
| CATBOXHBX0002 | VENTILADOR SERIE TRIFÁSICA BOX HBX 45 T4 (A5:6) 0,25KW EXD | 1367.33 |
| CATBOXHBX0003 | VENTILADOR SERIE TRIFÁSICA BOX HBX 45 T4 (A5:6) 0,37KW EXD | 1394.38 |
| CATBOXHBX0004 | VENTILADOR SERIE TRIFÁSICA BOX HBX 45 T4 (A5:6) 0,55KW EXD | 1441.32 |
| CATBOXHBX0005 | VENTILADOR SERIE TRIFÁSICA BOX HBX 50 T4 (A0:6) 0,37KW EXD | 1302.87 |
| CATBOXHBX0006 | VENTILADOR SERIE TRIFÁSICA BOX HBX 50 T4 (A5:6) 0,25KW EXD | 1410.82 |
| CATBOXHBX0007 | VENTILADOR SERIE TRIFÁSICA BOX HBX 50 T4 (A5:6) 0,37KW EXD | 1437.86 |
| CATBOXHBX0008 | VENTILADOR SERIE TRIFÁSICA BOX HBX 50 T4 (A5:6) 0,55KW EXD | 1484.8 |
| CATBOXHBX0009 | VENTILADOR SERIE TRIFÁSICA BOX HBX 50 T4 (A5:6) 0,75KW EXD | 1511.85 |
| CATBOXHBX0010 | VENTILADOR SERIE TRIFÁSICA BOX HBX 56 T4 (A5:6) 0,37KW EXD | 1614.06 |
| CATBOXHBX0011 | VENTILADOR SERIE TRIFÁSICA BOX HBX 56 T4 (A5:6) 0,55KW EXD | 1661.01 |
| CATBOXHBX0012 | VENTILADOR SERIE TRIFÁSICA BOX HBX 56 T4 (A5:6) 0,75KW EXD | 1688.05 |
| CATBOXHBX0013 | VENTILADOR SERIE TRIFÁSICA BOX HBX 56 T4 (A5:6) 1,1KW EXD | 1764.85 |
| CATBOXHBX0014 | VENTILADOR SERIE TRIFÁSICA BOX HBX 56 T4 (A5:6) 1,5KW EXD | 1902.87 |
| CATBOXHBX0015 | VENTILADOR SERIE TRIFÁSICA BOX HBX 56 T4 (A5:6) 2,2KW EXD | 2269.88 |
| CATBOXHBX0016 | VENTILADOR SERIE TRIFÁSICA BOX HBX 63 T4 (A5:6) 0,37KW EXD | 1653.98 |
| CATBOXHBX0017 | VENTILADOR SERIE TRIFÁSICA BOX HBX 63 T4 (A5:6) 0,55KW EXD | 1700.92 |
| CATBOXHBX0018 | VENTILADOR SERIE TRIFÁSICA BOX HBX 63 T4 (A5:6) 0,75KW EXD | 1727.96 |
| CATBOXHBX0019 | VENTILADOR SERIE TRIFÁSICA BOX HBX 63 T4 (A5:6) 1,1KW EXD | 1804.76 |
| CATBOXHBX0020 | VENTILADOR SERIE TRIFÁSICA BOX HBX 63 T4 (A5:6) 1,5KW EXD | 1942.78 |
| CATBOXHBX0021 | VENTILADOR SERIE TRIFÁSICA BOX HBX 63 T4 (A5:6) 2,2KW EXD | 2309.79 |
| CATBOXHBX0022 | VENTILADOR SERIE TRIFÁSICA BOX HBX 63 T4 (A5:6) 3KW EXD | 2459.17 |
| CATBOXHBX0023 | VENTILADOR SERIE TRIFÁSICA BOX HBX 71 T4 (A5:6) 0,75KW EXD | 1970.69 |
| CATBOXHBX0024 | VENTILADOR SERIE TRIFÁSICA BOX HBX 71 T4 (A5:6) 1,1KW EXD | 2047.49 |
| CATBOXHBX0025 | VENTILADOR SERIE TRIFÁSICA BOX HBX 71 T4 (A5:6) 1,5KW EXD | 2185.51 |
| CATBOXHBX0026 | VENTILADOR SERIE TRIFÁSICA BOX HBX 71 T4 (A5:6) 2,2KW EXD | 2552.52 |
| CATBOXHBX0027 | VENTILADOR SERIE TRIFÁSICA BOX HBX 71 T4 (A5:6) 3KW EXD | 2701.9 |
| CATBOXHBX0028 | VENTILADOR SERIE TRIFÁSICA BOX HBX 71 T4 (A5:6) 4KW EXD | 3080.26 |
| CATBOXHBX0029 | VENTILADOR SERIE TRIFÁSICA BOX HBX 80 T4 (A5:6) 1,1KW EXD | 2103.19 |
| CATBOXHBX0030 | VENTILADOR SERIE TRIFÁSICA BOX HBX 80 T4 (A5:6) 1,5KW EXD | 2241.21 |
| CATBOXHBX0031 | VENTILADOR SERIE TRIFÁSICA BOX HBX 80 T4 (A5:6) 2,2KW EXD | 2608.22 |
| CATBOXHBX0032 | VENTILADOR SERIE TRIFÁSICA BOX HBX 80 T4 (A5:6) 3KW EXD | 2757.6 |
| CATBOXHBX0033 | VENTILADOR SERIE TRIFÁSICA BOX HBX 80 T4 (A5:6) 4KW EXD | 3135.97 |
| CATBOXHBX0034 | VENTILADOR SERIE TRIFÁSICA BOX HBX 90 T4 (A6:6) 3KW EXD | 3968.64 |
| CATBOXHBX0035 | VENTILADOR SERIE TRIFÁSICA BOX HBX 90 T4 (A6:6) 4KW EXD | 4347 |
| CATBOXHBX0036 | VENTILADOR SERIE TRIFÁSICA BOX HBX 90 T4 (A6:6) 5,5KW EXD | 4834.94 |
| CATBOXHBX0037 | VENTILADOR SERIE TRIFÁSICA BOX HBX 90 T4 (A6:6) 11KW EXD | 6839.16 |
| CATBOXHBX0038 | VENTILADOR SERIE TRIFÁSICA BOX HBX 90 T4 (A6:6) 15KW EXD | 7210.07 |
| CATBOXHBX0039 | VENTILADOR SERIE TRIFÁSICA BOX HBX 90 T4 (A6:3) 3KW EXD | 3735.64 |
| CATBOXHBX0040 | VENTILADOR SERIE TRIFÁSICA BOX HBX 90 T4 (A6:3) 4KW EXD | 4114.01 |
| CATBOXHBX0041 | VENTILADOR SERIE TRIFÁSICA BOX HBX 90 T4 (A6:3) 5,5KW EXD | 4601.95 |
| CATBOXHBX0042 | VENTILADOR SERIE TRIFÁSICA BOX HBX 90 T4 (A6:3) 11KW EXD | 6606.17 |
| CATBOXHBX0043 | VENTILADOR SERIE TRIFÁSICA BOX HBX 90 T4 (A6:3) 15KW EXD | 6977.07 |
| CATBOXHBX0044 | VENTILADOR SERIE TRIFÁSICA BOX HBX 100 T4 (A6:6) 5,5KW EXD | 4970.37 |
| CATBOXHBX0045 | VENTILADOR SERIE TRIFÁSICA BOX HBX 100 T4 (A6:6) 11KW EXD | 6974.59 |
| CATBOXHBX0046 | VENTILADOR SERIE TRIFÁSICA BOX HBX 100 T4 (A6:6) 15KW EXD | 7345.38 |
| CATBOXHBX0047 | VENTILADOR SERIE TRIFÁSICA BOX HBX 100 T4 (A6:3) 5,5KW EXD | 4737.38 |
| CATBOXHBX0048 | VENTILADOR SERIE TRIFÁSICA BOX HBX 100 T4 (A6:3) 11KW EXD | 6741.6 |
| CATBOXHBX0049 | VENTILADOR SERIE TRIFÁSICA BOX HBX 100 T4 (A6:3) 15KW EXD | 7112.5 |
| CATBOXHBX0050 | VENTILADOR SERIE TRIFÁSICA BOX HBX 112 T4 (A6:6) 5,5KW EXD | 6406.93 |
| CATBOXHBX0051 | VENTILADOR SERIE TRIFÁSICA BOX HBX 112 T4 (A6:6) 11KW EXD | 8411.15 |
| CATBOXHBX0052 | VENTILADOR SERIE TRIFÁSICA BOX HBX 112 T4 (A6:6) 15KW EXD | 8782.05 |
| CATBOXHBX0053 | VENTILADOR SERIE TRIFÁSICA BOX HBX 112 T4 (A6:3) 5,5KW EXD | 6173.94 |
| CATBOXHBX0054 | VENTILADOR SERIE TRIFÁSICA BOX HBX 112 T4 (A6:3) 11KW EXD | 8178.16 |
| CATBOXHBX0055 | VENTILADOR SERIE TRIFÁSICA BOX HBX 112 T4 (A6:3) 15KW EXD | 8549.06 |
| CATBOXHBX0056 | VENTILADOR SERIE TRIFÁSICA BOX HBX 125 T4 (A7:8) 11KW EXD | 8928.08 |
| CATBOXHBX0057 | VENTILADOR SERIE TRIFÁSICA BOX HBX 125 T4 (A7:8) 15KW EXD | 9298.98 |
| CATBOXHBX0058 | VENTILADOR SERIE TRIFÁSICA BOX HBX 125 T4 (A7:4) 11KW EXD | 8617.42 |
| CATBOXHBX0059 | VENTILADOR SERIE TRIFÁSICA BOX HBX 125 T4 (A7:4) 15KW EXD | 8988.33 |
| CATBOXHBX0060 | VENTILADOR SERIE TRIFÁSICA BOX HBX 45 T4 (A0:6) 0,25KW EXE | 1014.39 |
| CATBOXHBX0061 | VENTILADOR SERIE TRIFÁSICA BOX HBX 45 T4 (A5:6) 0,25KW EXE | 1149.27 |
| CATBOXHBX0062 | VENTILADOR SERIE TRIFÁSICA BOX HBX 45 T4 (A5:6) 0,37KW EXE | 1167.98 |
| CATBOXHBX0063 | VENTILADOR SERIE TRIFÁSICA BOX HBX 45 T4 (A5:6) 0,55KW EXE | 1230.29 |
| CATBOXHBX0064 | VENTILADOR SERIE TRIFÁSICA BOX HBX 50 T4 (A0:6) 0,37KW EXE | 1076.47 |
| CATBOXHBX0065 | VENTILADOR SERIE TRIFÁSICA BOX HBX 50 T4 (A5:6) 0,25KW EXE | 1192.75 |
| CATBOXHBX0066 | VENTILADOR SERIE TRIFÁSICA BOX HBX 50 T4 (A5:6) 0,37KW EXE | 1211.47 |
| CATBOXHBX0067 | VENTILADOR SERIE TRIFÁSICA BOX HBX 50 T4 (A5:6) 0,55KW EXE | 1273.77 |
| CATBOXHBX0068 | VENTILADOR SERIE TRIFÁSICA BOX HBX 50 T4 (A5:6) 0,75KW EXE | 1303.41 |
| CATBOXHBX0069 | VENTILADOR SERIE TRIFÁSICA BOX HBX 56 T4 (A5:6) 0,37KW EXE | 1387.67 |
| CATBOXHBX0070 | VENTILADOR SERIE TRIFÁSICA BOX HBX 56 T4 (A5:6) 0,55KW EXE | 1449.97 |
| CATBOXHBX0071 | VENTILADOR SERIE TRIFÁSICA BOX HBX 56 T4 (A5:6) 0,75KW EXE | 1479.61 |
| CATBOXHBX0072 | VENTILADOR SERIE TRIFÁSICA BOX HBX 56 T4 (A5:6) 1,1KW EXE | 1585.51 |
| CATBOXHBX0073 | VENTILADOR SERIE TRIFÁSICA BOX HBX 56 T4 (A5:6) 1,5KW EXE | 1647.81 |
| CATBOXHBX0074 | VENTILADOR SERIE TRIFÁSICA BOX HBX 56 T4 (A5:6) 2,2KW EXE | 1875.29 |
| CATBOXHBX0075 | VENTILADOR SERIE TRIFÁSICA BOX HBX 63 T4 (A5:6) 0,37KW EXE | 1427.58 |
| CATBOXHBX0076 | VENTILADOR SERIE TRIFÁSICA BOX HBX 63 T4 (A5:6) 0,55KW EXE | 1489.89 |
| CATBOXHBX0077 | VENTILADOR SERIE TRIFÁSICA BOX HBX 63 T4 (A5:6) 0,75KW EXE | 1519.53 |
| CATBOXHBX0078 | VENTILADOR SERIE TRIFÁSICA BOX HBX 63 T4 (A5:6) 1,1KW EXE | 1625.42 |
| CATBOXHBX0079 | VENTILADOR SERIE TRIFÁSICA BOX HBX 63 T4 (A5:6) 1,5KW EXE | 1687.72 |
| CATBOXHBX0080 | VENTILADOR SERIE TRIFÁSICA BOX HBX 63 T4 (A5:6) 2,2KW EXE | 1915.2 |
| CATBOXHBX0081 | VENTILADOR SERIE TRIFÁSICA BOX HBX 63 T4 (A5:6) 3KW EXE | 1977.5 |
| CATBOXHBX0082 | VENTILADOR SERIE TRIFÁSICA BOX HBX 71 T4 (A5:6) 0,75KW EXE | 1762.25 |
| CATBOXHBX0083 | VENTILADOR SERIE TRIFÁSICA BOX HBX 71 T4 (A5:6) 1,1KW EXE | 1868.15 |
| CATBOXHBX0084 | VENTILADOR SERIE TRIFÁSICA BOX HBX 71 T4 (A5:6) 1,5KW EXE | 1930.45 |
| CATBOXHBX0085 | VENTILADOR SERIE TRIFÁSICA BOX HBX 71 T4 (A5:6) 2,2KW EXE | 2157.82 |
| CATBOXHBX0086 | VENTILADOR SERIE TRIFÁSICA BOX HBX 71 T4 (A5:6) 3KW EXE | 2220.12 |
| CATBOXHBX0087 | VENTILADOR SERIE TRIFÁSICA BOX HBX 71 T4 (A5:6) 4KW EXE | 2491.19 |
| CATBOXHBX0088 | VENTILADOR SERIE TRIFÁSICA BOX HBX 80 T4 (A5:6) 1,1KW EXE | 1923.85 |
| CATBOXHBX0089 | VENTILADOR SERIE TRIFÁSICA BOX HBX 80 T4 (A5:6) 1,5KW EXE | 1986.16 |
| CATBOXHBX0090 | VENTILADOR SERIE TRIFÁSICA BOX HBX 80 T4 (A5:6) 2,2KW EXE | 2213.63 |
| CATBOXHBX0091 | VENTILADOR SERIE TRIFÁSICA BOX HBX 80 T4 (A5:6) 3KW EXE | 2275.83 |
| CATBOXHBX0092 | VENTILADOR SERIE TRIFÁSICA BOX HBX 80 T4 (A5:6) 4KW EXE | 2546.89 |
| CATBOXHBX0093 | VENTILADOR SERIE TRIFÁSICA BOX HBX 90 T4 (A6:6) 3KW EXE | 3486.86 |
| CATBOXHBX0094 | VENTILADOR SERIE TRIFÁSICA BOX HBX 90 T4 (A6:6) 4KW EXE | 3757.93 |
| CATBOXHBX0095 | VENTILADOR SERIE TRIFÁSICA BOX HBX 90 T4 (A6:6) 5,5KW EXE | 4443.38 |
| CATBOXHBX0096 | VENTILADOR SERIE TRIFÁSICA BOX HBX 90 T4 (A6:6) 11KW EXE | 5759.55 |
| CATBOXHBX0097 | VENTILADOR SERIE TRIFÁSICA BOX HBX 90 T4 (A6:6) 15KW EXE | 6233.1 |
| CATBOXHBX0098 | VENTILADOR SERIE TRIFÁSICA BOX HBX 90 T4 (A6:3) 3KW EXE | 3253.87 |
| CATBOXHBX0099 | VENTILADOR SERIE TRIFÁSICA BOX HBX 90 T4 (A6:3) 4KW EXE | 3524.94 |
| CATBOXHBX0100 | VENTILADOR SERIE TRIFÁSICA BOX HBX 90 T4 (A6:3) 5,5KW EXE | 4210.39 |
| CATBOXHBX0101 | VENTILADOR SERIE TRIFÁSICA BOX HBX 90 T4 (A6:3) 11KW EXE | 5526.56 |
| CATBOXHBX0102 | VENTILADOR SERIE TRIFÁSICA BOX HBX 90 T4 (A6:3) 15KW EXE | 6000.22 |
| CATBOXHBX0103 | VENTILADOR SERIE TRIFÁSICA BOX HBX 100 T4 (A6:6) 5,5KW EXE | 4578.7 |
| CATBOXHBX0104 | VENTILADOR SERIE TRIFÁSICA BOX HBX 100 T4 (A6:6) 11KW EXE | 5894.98 |
| CATBOXHBX0105 | VENTILADOR SERIE TRIFÁSICA BOX HBX 100 T4 (A6:6) 15KW EXE | 6368.53 |
| CATBOXHBX0106 | VENTILADOR SERIE TRIFÁSICA BOX HBX 100 T4 (A6:3) 5,5KW EXE | 4345.7 |
| CATBOXHBX0107 | VENTILADOR SERIE TRIFÁSICA BOX HBX 100 T4 (A6:3) 11KW EXE | 5661.98 |
| CATBOXHBX0108 | VENTILADOR SERIE TRIFÁSICA BOX HBX 100 T4 (A6:3) 15KW EXE | 6135.54 |
| CATBOXHBX0109 | VENTILADOR SERIE TRIFÁSICA BOX HBX 112 T4 (A6:6) 5,5KW EXE | 6015.26 |
| CATBOXHBX0110 | VENTILADOR SERIE TRIFÁSICA BOX HBX 112 T4 (A6:6) 11KW EXE | 7331.54 |
| CATBOXHBX0111 | VENTILADOR SERIE TRIFÁSICA BOX HBX 112 T4 (A6:6) 15KW EXE | 7805.09 |
| CATBOXHBX0112 | VENTILADOR SERIE TRIFÁSICA BOX HBX 112 T4 (A6:3) 5,5KW EXE | 5782.27 |
| CATBOXHBX0113 | VENTILADOR SERIE TRIFÁSICA BOX HBX 112 T4 (A6:3) 11KW EXE | 7098.55 |
| CATBOXHBX0114 | VENTILADOR SERIE TRIFÁSICA BOX HBX 112 T4 (A6:3) 15KW EXE | 7572.1 |
| CATBOXHBX0115 | VENTILADOR SERIE TRIFÁSICA BOX HBX 125 T4 (A7:8) 11KW EXE | 7848.47 |
| CATBOXHBX0116 | VENTILADOR SERIE TRIFÁSICA BOX HBX 125 T4 (A7:8) 15KW EXE | 8322.02 |
| CATBOXHBX0117 | VENTILADOR SERIE TRIFÁSICA BOX HBX 125 T4 (A7:4) 11KW EXE | 7537.81 |
| CATBOXHBX0118 | VENTILADOR SERIE TRIFÁSICA BOX HBX 125 T4 (A7:4) 15KW EXE | 8011.36 |
| CATBOXHBX0119 | VENTILADOR SERIE TRIFÁSICA BOX HBX 45 T4 (A0:6) 0,25KW EXNA | 957.6 |
| CATBOXHBX0120 | VENTILADOR SERIE TRIFÁSICA BOX HBX 45 T4 (A5:6) 0,25KW EXNA | 1092.59 |
| CATBOXHBX0121 | VENTILADOR SERIE TRIFÁSICA BOX HBX 45 T4 (A5:6) 0,37KW EXNA | 1105.25 |
| CATBOXHBX0122 | VENTILADOR SERIE TRIFÁSICA BOX HBX 45 T4 (A5:6) 0,55KW EXNA | 1170.69 |
| CATBOXHBX0123 | VENTILADOR SERIE TRIFÁSICA BOX HBX 50 T4 (A0:6) 0,37KW EXNA | 1013.74 |
| CATBOXHBX0124 | VENTILADOR SERIE TRIFÁSICA BOX HBX 50 T4 (A5:6) 0,25KW EXNA | 1136.07 |
| CATBOXHBX0125 | VENTILADOR SERIE TRIFÁSICA BOX HBX 50 T4 (A5:6) 0,37KW EXNA | 1148.73 |
| CATBOXHBX0126 | VENTILADOR SERIE TRIFÁSICA BOX HBX 50 T4 (A5:6) 0,55KW EXNA | 1214.17 |
| CATBOXHBX0127 | VENTILADOR SERIE TRIFÁSICA BOX HBX 50 T4 (A5:6) 0,75KW EXNA | 1277.45 |
| CATBOXHBX0128 | VENTILADOR SERIE TRIFÁSICA BOX HBX 56 T4 (A5:6) 0,37KW EXNA | 1324.93 |
| CATBOXHBX0129 | VENTILADOR SERIE TRIFÁSICA BOX HBX 56 T4 (A5:6) 0,55KW EXNA | 1390.37 |
| CATBOXHBX0130 | VENTILADOR SERIE TRIFÁSICA BOX HBX 56 T4 (A5:6) 0,75KW EXNA | 1453.76 |
| CATBOXHBX0131 | VENTILADOR SERIE TRIFÁSICA BOX HBX 56 T4 (A5:6) 1,1KW EXNA | 1521.26 |
| CATBOXHBX0132 | VENTILADOR SERIE TRIFÁSICA BOX HBX 56 T4 (A5:6) 1,5KW EXNA | 1569.82 |
| CATBOXHBX0133 | VENTILADOR SERIE TRIFÁSICA BOX HBX 56 T4 (A5:6) 2,2KW EXNA | 1726.02 |
| CATBOXHBX0134 | VENTILADOR SERIE TRIFÁSICA BOX HBX 63 T4 (A5:6) 0,37KW EXNA | 1364.85 |
| CATBOXHBX0135 | VENTILADOR SERIE TRIFÁSICA BOX HBX 63 T4 (A5:6) 0,55KW EXNA | 1430.29 |
| CATBOXHBX0136 | VENTILADOR SERIE TRIFÁSICA BOX HBX 63 T4 (A5:6) 0,75KW EXNA | 1493.67 |
| CATBOXHBX0137 | VENTILADOR SERIE TRIFÁSICA BOX HBX 63 T4 (A5:6) 1,1KW EXNA | 1561.17 |
| CATBOXHBX0138 | VENTILADOR SERIE TRIFÁSICA BOX HBX 63 T4 (A5:6) 1,5KW EXNA | 1609.74 |
| CATBOXHBX0139 | VENTILADOR SERIE TRIFÁSICA BOX HBX 63 T4 (A5:6) 2,2KW EXNA | 1765.93 |
| CATBOXHBX0140 | VENTILADOR SERIE TRIFÁSICA BOX HBX 63 T4 (A5:6) 3KW EXNA | 1833.53 |
| CATBOXHBX0141 | VENTILADOR SERIE TRIFÁSICA BOX HBX 71 T4 (A5:6) 0,75KW EXNA | 1736.29 |
| CATBOXHBX0142 | VENTILADOR SERIE TRIFÁSICA BOX HBX 71 T4 (A5:6) 1,1KW EXNA | 1803.9 |
| CATBOXHBX0143 | VENTILADOR SERIE TRIFÁSICA BOX HBX 71 T4 (A5:6) 1,5KW EXNA | 1852.35 |
| CATBOXHBX0144 | VENTILADOR SERIE TRIFÁSICA BOX HBX 71 T4 (A5:6) 2,2KW EXNA | 2008.66 |
| CATBOXHBX0145 | VENTILADOR SERIE TRIFÁSICA BOX HBX 71 T4 (A5:6) 3KW EXNA | 2076.15 |
| CATBOXHBX0146 | VENTILADOR SERIE TRIFÁSICA BOX HBX 71 T4 (A5:6) 4KW EXNA | 2323.1 |
| CATBOXHBX0147 | VENTILADOR SERIE TRIFÁSICA BOX HBX 80 T4 (A5:6) 1,1KW EXNA | 1859.6 |
| CATBOXHBX0148 | VENTILADOR SERIE TRIFÁSICA BOX HBX 80 T4 (A5:6) 1,5KW EXNA | 1908.17 |
| CATBOXHBX0149 | VENTILADOR SERIE TRIFÁSICA BOX HBX 80 T4 (A5:6) 2,2KW EXNA | 2064.36 |
| CATBOXHBX0150 | VENTILADOR SERIE TRIFÁSICA BOX HBX 80 T4 (A5:6) 3KW EXNA | 2131.86 |
| CATBOXHBX0151 | VENTILADOR SERIE TRIFÁSICA BOX HBX 80 T4 (A5:6) 4KW EXNA | 2378.91 |
| CATBOXHBX0152 | VENTILADOR SERIE TRIFÁSICA BOX HBX 90 T4 (A6:6) 3KW EXNA | 3342.89 |
| CATBOXHBX0153 | VENTILADOR SERIE TRIFÁSICA BOX HBX 90 T4 (A6:6) 4KW EXNA | 3589.84 |
| CATBOXHBX0154 | VENTILADOR SERIE TRIFÁSICA BOX HBX 90 T4 (A6:6) 5,5KW EXNA | 4050.08 |
| CATBOXHBX0155 | VENTILADOR SERIE TRIFÁSICA BOX HBX 90 T4 (A6:6) 11KW EXNA | 5409.52 |
| CATBOXHBX0156 | VENTILADOR SERIE TRIFÁSICA BOX HBX 90 T4 (A6:6) 15KW EXNA | 5852.79 |
| CATBOXHBX0157 | VENTILADOR SERIE TRIFÁSICA BOX HBX 90 T4 (A6:3) 3KW EXNA | 3109.9 |
| CATBOXHBX0158 | VENTILADOR SERIE TRIFÁSICA BOX HBX 90 T4 (A6:3) 4KW EXNA | 3356.95 |
| CATBOXHBX0159 | VENTILADOR SERIE TRIFÁSICA BOX HBX 90 T4 (A6:3) 5,5KW EXNA | 3817.09 |
| CATBOXHBX0160 | VENTILADOR SERIE TRIFÁSICA BOX HBX 90 T4 (A6:3) 11KW EXNA | 5176.53 |
| CATBOXHBX0161 | VENTILADOR SERIE TRIFÁSICA BOX HBX 90 T4 (A6:3) 15KW EXNA | 5619.8 |
| CATBOXHBX0162 | VENTILADOR SERIE TRIFÁSICA BOX HBX 100 T4 (A6:6) 5,5KW EXNA | 4185.4 |
| CATBOXHBX0163 | VENTILADOR SERIE TRIFÁSICA BOX HBX 100 T4 (A6:6) 11KW EXNA | 5544.84 |
| CATBOXHBX0164 | VENTILADOR SERIE TRIFÁSICA BOX HBX 100 T4 (A6:6) 15KW EXNA | 5988.11 |
| CATBOXHBX0165 | VENTILADOR SERIE TRIFÁSICA BOX HBX 100 T4 (A6:3) 5,5KW EXNA | 3952.52 |
| CATBOXHBX0166 | VENTILADOR SERIE TRIFÁSICA BOX HBX 100 T4 (A6:3) 11KW EXNA | 5311.85 |
| CATBOXHBX0167 | VENTILADOR SERIE TRIFÁSICA BOX HBX 100 T4 (A6:3) 15KW EXNA | 5755.22 |
| CATBOXHBX0168 | VENTILADOR SERIE TRIFÁSICA BOX HBX 112 T4 (A6:6) 5,5KW EXNA | 5621.96 |
| CATBOXHBX0169 | VENTILADOR SERIE TRIFÁSICA BOX HBX 112 T4 (A6:6) 11KW EXNA | 6981.4 |
| CATBOXHBX0170 | VENTILADOR SERIE TRIFÁSICA BOX HBX 112 T4 (A6:6) 15KW EXNA | 7424.67 |
| CATBOXHBX0171 | VENTILADOR SERIE TRIFÁSICA BOX HBX 112 T4 (A6:3) 5,5KW EXNA | 5389.08 |
| CATBOXHBX0172 | VENTILADOR SERIE TRIFÁSICA BOX HBX 112 T4 (A6:3) 11KW EXNA | 6748.41 |
| CATBOXHBX0173 | VENTILADOR SERIE TRIFÁSICA BOX HBX 112 T4 (A6:3) 15KW EXNA | 7191.79 |
| CATBOXHBX0174 | VENTILADOR SERIE TRIFÁSICA BOX HBX 125 T4 (A7:8) 11KW EXNA | 7498.33 |
| CATBOXHBX0175 | VENTILADOR SERIE TRIFÁSICA BOX HBX 125 T4 (A7:8) 15KW EXNA | 7941.7 |
| CATBOXHBX0176 | VENTILADOR SERIE TRIFÁSICA BOX HBX 125 T4 (A7:4) 11KW EXNA | 7187.78 |
| CATBOXHBX0177 | VENTILADOR SERIE TRIFÁSICA BOX HBX 125 T4 (A7:4) 15KW EXNA | 7631.05 |
| CATBOXHBX0178 | VENTILADOR SERIE TRIFÁSICA BOX HBX 45 T6 (A0:6) 0,25KW EXD | 1297.89 |
| CATBOXHBX0179 | VENTILADOR SERIE TRIFÁSICA BOX HBX 45 T6 (A5:6) 0,25KW EXD | 1432.78 |
| CATBOXHBX0180 | VENTILADOR SERIE TRIFÁSICA BOX HBX 50 T6 (A0:6) 0,25KW EXD | 1341.27 |
| CATBOXHBX0181 | VENTILADOR SERIE TRIFÁSICA BOX HBX 50 T6 (A5:6) 0,25KW EXD | 1476.26 |
| CATBOXHBX0182 | VENTILADOR SERIE TRIFÁSICA BOX HBX 56 T6 (A5:6) 0,25KW EXD | 1652.46 |
| CATBOXHBX0183 | VENTILADOR SERIE TRIFÁSICA BOX HBX 56 T6 (A5:6) 0,37KW EXD | 1688.05 |
| CATBOXHBX0184 | VENTILADOR SERIE TRIFÁSICA BOX HBX 56 T6 (A5:6) 0,55KW EXD | 1715.09 |
| CATBOXHBX0185 | VENTILADOR SERIE TRIFÁSICA BOX HBX 63 T6 (A5:6) 0,25KW EXD | 1692.38 |
| CATBOXHBX0186 | VENTILADOR SERIE TRIFÁSICA BOX HBX 63 T6 (A5:6) 0,37KW EXD | 1727.96 |
| CATBOXHBX0187 | VENTILADOR SERIE TRIFÁSICA BOX HBX 63 T6 (A5:6) 0,55KW EXD | 1755 |
| CATBOXHBX0188 | VENTILADOR SERIE TRIFÁSICA BOX HBX 63 T6 (A5:6) 0,75KW EXD | 1841.75 |
| CATBOXHBX0189 | VENTILADOR SERIE TRIFÁSICA BOX HBX 71 T6 (A5:6) 0,25KW EXD | 1935.1 |
| CATBOXHBX0190 | VENTILADOR SERIE TRIFÁSICA BOX HBX 71 T6 (A5:6) 0,37KW EXD | 1970.69 |
| CATBOXHBX0191 | VENTILADOR SERIE TRIFÁSICA BOX HBX 71 T6 (A5:6) 0,55KW EXD | 1997.73 |
| CATBOXHBX0192 | VENTILADOR SERIE TRIFÁSICA BOX HBX 71 T6 (A5:6) 0,75KW EXD | 2084.48 |
| CATBOXHBX0193 | VENTILADOR SERIE TRIFÁSICA BOX HBX 71 T6 (A5:6) 1,1KW EXD | 2257.98 |
| CATBOXHBX0194 | VENTILADOR SERIE TRIFÁSICA BOX HBX 80 T6 (A5:6) 0,37KW EXD | 2026.39 |
| CATBOXHBX0195 | VENTILADOR SERIE TRIFÁSICA BOX HBX 80 T6 (A5:6) 0,55KW EXD | 2053.44 |
| CATBOXHBX0196 | VENTILADOR SERIE TRIFÁSICA BOX HBX 80 T6 (A5:6) 0,75KW EXD | 2140.19 |
| CATBOXHBX0197 | VENTILADOR SERIE TRIFÁSICA BOX HBX 80 T6 (A5:6) 1,1KW EXD | 2313.79 |
| CATBOXHBX0198 | VENTILADOR SERIE TRIFÁSICA BOX HBX 80 T6 (A5:6) 1,5KW EXD | 2677.88 |
| CATBOXHBX0199 | VENTILADOR SERIE TRIFÁSICA BOX HBX 80 T6 (A5:6) 2,2KW EXD | 2901.25 |
| CATBOXHBX0200 | VENTILADOR SERIE TRIFÁSICA BOX HBX 90 T6 (A6:6) 0,75KW EXD | 3351.22 |
| CATBOXHBX0201 | VENTILADOR SERIE TRIFÁSICA BOX HBX 90 T6 (A6:6) 1,1KW EXD | 3524.72 |
| CATBOXHBX0202 | VENTILADOR SERIE TRIFÁSICA BOX HBX 90 T6 (A6:6) 1,5KW EXD | 3888.92 |
| CATBOXHBX0203 | VENTILADOR SERIE TRIFÁSICA BOX HBX 90 T6 (A6:6) 2,2KW EXD | 4112.28 |
| CATBOXHBX0204 | VENTILADOR SERIE TRIFÁSICA BOX HBX 90 T6 (A6:6) 3KW EXD | 4843.49 |
| CATBOXHBX0205 | VENTILADOR SERIE TRIFÁSICA BOX HBX 90 T6 (A6:6) 4KW EXD | 5176.32 |
| CATBOXHBX0206 | VENTILADOR SERIE TRIFÁSICA BOX HBX 90 T6 (A6:3) 0,75KW EXD | 3118.23 |
| CATBOXHBX0207 | VENTILADOR SERIE TRIFÁSICA BOX HBX 90 T6 (A6:3) 1,1KW EXD | 3291.84 |
| CATBOXHBX0208 | VENTILADOR SERIE TRIFÁSICA BOX HBX 90 T6 (A6:3) 1,5KW EXD | 3655.93 |
| CATBOXHBX0209 | VENTILADOR SERIE TRIFÁSICA BOX HBX 90 T6 (A6:3) 2,2KW EXD | 3879.29 |
| CATBOXHBX0210 | VENTILADOR SERIE TRIFÁSICA BOX HBX 90 T6 (A6:3) 3KW EXD | 4610.5 |
| CATBOXHBX0211 | VENTILADOR SERIE TRIFÁSICA BOX HBX 90 T6 (A6:3) 4KW EXD | 4943.32 |
| CATBOXHBX0212 | VENTILADOR SERIE TRIFÁSICA BOX HBX 100 T6 (A6:6) 1,1KW EXD | 3660.14 |
| CATBOXHBX0213 | VENTILADOR SERIE TRIFÁSICA BOX HBX 100 T6 (A6:6) 1,5KW EXD | 4024.34 |
| CATBOXHBX0214 | VENTILADOR SERIE TRIFÁSICA BOX HBX 100 T6 (A6:6) 2,2KW EXD | 4247.71 |
| CATBOXHBX0215 | VENTILADOR SERIE TRIFÁSICA BOX HBX 100 T6 (A6:6) 3KW EXD | 4978.91 |
| CATBOXHBX0216 | VENTILADOR SERIE TRIFÁSICA BOX HBX 100 T6 (A6:6) 4KW EXD | 5311.74 |
| CATBOXHBX0217 | VENTILADOR SERIE TRIFÁSICA BOX HBX 100 T6 (A6:6) 5,5KW EXD | 5518.01 |
| CATBOXHBX0218 | VENTILADOR SERIE TRIFÁSICA BOX HBX 100 T6 (A6:3) 1,1KW EXD | 3427.15 |
| CATBOXHBX0219 | VENTILADOR SERIE TRIFÁSICA BOX HBX 100 T6 (A6:3) 1,5KW EXD | 3791.35 |
| CATBOXHBX0220 | VENTILADOR SERIE TRIFÁSICA BOX HBX 100 T6 (A6:3) 2,2KW EXD | 4014.71 |
| CATBOXHBX0221 | VENTILADOR SERIE TRIFÁSICA BOX HBX 100 T6 (A6:3) 3KW EXD | 4745.92 |
| CATBOXHBX0222 | VENTILADOR SERIE TRIFÁSICA BOX HBX 100 T6 (A6:3) 4KW EXD | 5078.75 |
| CATBOXHBX0223 | VENTILADOR SERIE TRIFÁSICA BOX HBX 100 T6 (A6:3) 5,5KW EXD | 5285.02 |
| CATBOXHBX0224 | VENTILADOR SERIE TRIFÁSICA BOX HBX 112 T6 (A6:6) 1,5KW EXD | 5460.9 |
| CATBOXHBX0225 | VENTILADOR SERIE TRIFÁSICA BOX HBX 112 T6 (A6:6) 2,2KW EXD | 5684.27 |
| CATBOXHBX0226 | VENTILADOR SERIE TRIFÁSICA BOX HBX 112 T6 (A6:6) 3KW EXD | 6415.47 |
| CATBOXHBX0227 | VENTILADOR SERIE TRIFÁSICA BOX HBX 112 T6 (A6:6) 4KW EXD | 6748.3 |
| CATBOXHBX0228 | VENTILADOR SERIE TRIFÁSICA BOX HBX 112 T6 (A6:6) 5,5KW EXD | 6954.58 |
| CATBOXHBX0229 | VENTILADOR SERIE TRIFÁSICA BOX HBX 112 T6 (A6:6) 11KW EXD | 9165.07 |
| CATBOXHBX0230 | VENTILADOR SERIE TRIFÁSICA BOX HBX 112 T6 (A6:3) 1,5KW EXD | 5227.91 |
| CATBOXHBX0231 | VENTILADOR SERIE TRIFÁSICA BOX HBX 112 T6 (A6:3) 2,2KW EXD | 5451.28 |
| CATBOXHBX0232 | VENTILADOR SERIE TRIFÁSICA BOX HBX 112 T6 (A6:3) 3KW EXD | 6182.48 |
| CATBOXHBX0233 | VENTILADOR SERIE TRIFÁSICA BOX HBX 112 T6 (A6:3) 4KW EXD | 6515.31 |
| CATBOXHBX0234 | VENTILADOR SERIE TRIFÁSICA BOX HBX 112 T6 (A6:3) 5,5KW EXD | 6721.58 |
| CATBOXHBX0235 | VENTILADOR SERIE TRIFÁSICA BOX HBX 112 T6 (A6:3) 11KW EXD | 8932.08 |
| CATBOXHBX0236 | VENTILADOR SERIE TRIFÁSICA BOX HBX 125 T6 (A7:8) 3KW EXD | 6932.4 |
| CATBOXHBX0237 | VENTILADOR SERIE TRIFÁSICA BOX HBX 125 T6 (A7:8) 4KW EXD | 7265.23 |
| CATBOXHBX0238 | VENTILADOR SERIE TRIFÁSICA BOX HBX 125 T6 (A7:8) 5,5KW EXD | 7471.5 |
| CATBOXHBX0239 | VENTILADOR SERIE TRIFÁSICA BOX HBX 125 T6 (A7:8) 11KW EXD | 9682 |
| CATBOXHBX0240 | VENTILADOR SERIE TRIFÁSICA BOX HBX 125 T6 (A7:4) 2,2KW EXD | 5890.54 |
| CATBOXHBX0241 | VENTILADOR SERIE TRIFÁSICA BOX HBX 125 T6 (A7:4) 3KW EXD | 6621.75 |
| CATBOXHBX0242 | VENTILADOR SERIE TRIFÁSICA BOX HBX 125 T6 (A7:4) 4KW EXD | 6954.58 |
| CATBOXHBX0243 | VENTILADOR SERIE TRIFÁSICA BOX HBX 125 T6 (A7:4) 5,5KW EXD | 7160.85 |
| CATBOXHBX0244 | VENTILADOR SERIE TRIFÁSICA BOX HBX 125 T6 (A7:4) 11KW EXD | 9371.34 |
| CATBOXHBX0245 | VENTILADOR SERIE TRIFÁSICA BOX HBX 45 T6 (A0:6) 0,25KW EXE | 1149.92 |
| CATBOXHBX0246 | VENTILADOR SERIE TRIFÁSICA BOX HBX 45 T6 (A5:6) 0,25KW EXE | 1284.8 |
| CATBOXHBX0247 | VENTILADOR SERIE TRIFÁSICA BOX HBX 50 T6 (A0:6) 0,25KW EXE | 1193.29 |
| CATBOXHBX0248 | VENTILADOR SERIE TRIFÁSICA BOX HBX 50 T6 (A5:6) 0,25KW EXE | 1328.29 |
| CATBOXHBX0249 | VENTILADOR SERIE TRIFÁSICA BOX HBX 56 T6 (A5:6) 0,25KW EXE | 1504.49 |
| CATBOXHBX0250 | VENTILADOR SERIE TRIFÁSICA BOX HBX 56 T6 (A5:6) 0,37KW EXE | 1532.51 |
| CATBOXHBX0251 | VENTILADOR SERIE TRIFÁSICA BOX HBX 56 T6 (A5:6) 0,55KW EXE | 1573.07 |
| CATBOXHBX0252 | VENTILADOR SERIE TRIFÁSICA BOX HBX 63 T6 (A5:6) 0,25KW EXE | 1544.4 |
| CATBOXHBX0253 | VENTILADOR SERIE TRIFÁSICA BOX HBX 63 T6 (A5:6) 0,37KW EXE | 1572.42 |
| CATBOXHBX0254 | VENTILADOR SERIE TRIFÁSICA BOX HBX 63 T6 (A5:6) 0,55KW EXE | 1612.98 |
| CATBOXHBX0255 | VENTILADOR SERIE TRIFÁSICA BOX HBX 63 T6 (A5:6) 0,75KW EXE | 1694 |
| CATBOXHBX0256 | VENTILADOR SERIE TRIFÁSICA BOX HBX 71 T6 (A5:6) 0,25KW EXE | 1787.13 |
| CATBOXHBX0257 | VENTILADOR SERIE TRIFÁSICA BOX HBX 71 T6 (A5:6) 0,37KW EXE | 1815.14 |
| CATBOXHBX0258 | VENTILADOR SERIE TRIFÁSICA BOX HBX 71 T6 (A5:6) 0,55KW EXE | 1855.6 |
| CATBOXHBX0259 | VENTILADOR SERIE TRIFÁSICA BOX HBX 71 T6 (A5:6) 0,75KW EXE | 1936.62 |
| CATBOXHBX0260 | VENTILADOR SERIE TRIFÁSICA BOX HBX 71 T6 (A5:6) 1,1KW EXE | 2031.69 |
| CATBOXHBX0261 | VENTILADOR SERIE TRIFÁSICA BOX HBX 80 T6 (A5:6) 0,37KW EXE | 1870.85 |
| CATBOXHBX0262 | VENTILADOR SERIE TRIFÁSICA BOX HBX 80 T6 (A5:6) 0,55KW EXE | 1911.41 |
| CATBOXHBX0263 | VENTILADOR SERIE TRIFÁSICA BOX HBX 80 T6 (A5:6) 0,75KW EXE | 1992.43 |
| CATBOXHBX0264 | VENTILADOR SERIE TRIFÁSICA BOX HBX 80 T6 (A5:6) 1,1KW EXE | 2087.4 |
| CATBOXHBX0265 | VENTILADOR SERIE TRIFÁSICA BOX HBX 80 T6 (A5:6) 1,5KW EXE | 2522.01 |
| CATBOXHBX0266 | VENTILADOR SERIE TRIFÁSICA BOX HBX 80 T6 (A5:6) 2,2KW EXE | 2944.19 |
| CATBOXHBX0267 | VENTILADOR SERIE TRIFÁSICA BOX HBX 90 T6 (A6:6) 0,75KW EXE | 3203.46 |
| CATBOXHBX0268 | VENTILADOR SERIE TRIFÁSICA BOX HBX 90 T6 (A6:6) 1,1KW EXE | 3298.43 |
| CATBOXHBX0269 | VENTILADOR SERIE TRIFÁSICA BOX HBX 90 T6 (A6:6) 1,5KW EXE | 3733.05 |
| CATBOXHBX0270 | VENTILADOR SERIE TRIFÁSICA BOX HBX 90 T6 (A6:6) 2,2KW EXE | 4155.11 |
| CATBOXHBX0271 | VENTILADOR SERIE TRIFÁSICA BOX HBX 90 T6 (A6:6) 3KW EXE | 4860.79 |
| CATBOXHBX0272 | VENTILADOR SERIE TRIFÁSICA BOX HBX 90 T6 (A6:6) 4KW EXE | 5092.92 |
| CATBOXHBX0273 | VENTILADOR SERIE TRIFÁSICA BOX HBX 90 T6 (A6:3) 0,75KW EXE | 2970.47 |
| CATBOXHBX0274 | VENTILADOR SERIE TRIFÁSICA BOX HBX 90 T6 (A6:3) 1,1KW EXE | 3065.44 |
| CATBOXHBX0275 | VENTILADOR SERIE TRIFÁSICA BOX HBX 90 T6 (A6:3) 1,5KW EXE | 3500.06 |
| CATBOXHBX0276 | VENTILADOR SERIE TRIFÁSICA BOX HBX 90 T6 (A6:3) 2,2KW EXE | 3922.23 |
| CATBOXHBX0277 | VENTILADOR SERIE TRIFÁSICA BOX HBX 90 T6 (A6:3) 3KW EXE | 4627.8 |
| CATBOXHBX0278 | VENTILADOR SERIE TRIFÁSICA BOX HBX 90 T6 (A6:3) 4KW EXE | 4859.93 |
| CATBOXHBX0279 | VENTILADOR SERIE TRIFÁSICA BOX HBX 100 T6 (A6:6) 1,1KW EXE | 3433.86 |
| CATBOXHBX0280 | VENTILADOR SERIE TRIFÁSICA BOX HBX 100 T6 (A6:6) 1,5KW EXE | 3868.36 |
| CATBOXHBX0281 | VENTILADOR SERIE TRIFÁSICA BOX HBX 100 T6 (A6:6) 2,2KW EXE | 4290.54 |
| CATBOXHBX0282 | VENTILADOR SERIE TRIFÁSICA BOX HBX 100 T6 (A6:6) 3KW EXE | 4996.22 |
| CATBOXHBX0283 | VENTILADOR SERIE TRIFÁSICA BOX HBX 100 T6 (A6:6) 4KW EXE | 5228.34 |
| CATBOXHBX0284 | VENTILADOR SERIE TRIFÁSICA BOX HBX 100 T6 (A6:6) 5,5KW EXE | 5458.85 |
| CATBOXHBX0285 | VENTILADOR SERIE TRIFÁSICA BOX HBX 100 T6 (A6:3) 1,1KW EXE | 3200.87 |
| CATBOXHBX0286 | VENTILADOR SERIE TRIFÁSICA BOX HBX 100 T6 (A6:3) 1,5KW EXE | 3635.48 |
| CATBOXHBX0287 | VENTILADOR SERIE TRIFÁSICA BOX HBX 100 T6 (A6:3) 2,2KW EXE | 4057.55 |
| CATBOXHBX0288 | VENTILADOR SERIE TRIFÁSICA BOX HBX 100 T6 (A6:3) 3KW EXE | 4763.23 |
| CATBOXHBX0289 | VENTILADOR SERIE TRIFÁSICA BOX HBX 100 T6 (A6:3) 4KW EXE | 4995.35 |
| CATBOXHBX0290 | VENTILADOR SERIE TRIFÁSICA BOX HBX 100 T6 (A6:3) 5,5KW EXE | 5225.86 |
| CATBOXHBX0291 | VENTILADOR SERIE TRIFÁSICA BOX HBX 112 T6 (A6:6) 1,5KW EXE | 5305.03 |
| CATBOXHBX0292 | VENTILADOR SERIE TRIFÁSICA BOX HBX 112 T6 (A6:6) 2,2KW EXE | 5727.1 |
| CATBOXHBX0293 | VENTILADOR SERIE TRIFÁSICA BOX HBX 112 T6 (A6:6) 3KW EXE | 6432.78 |
| CATBOXHBX0294 | VENTILADOR SERIE TRIFÁSICA BOX HBX 112 T6 (A6:6) 4KW EXE | 6664.91 |
| CATBOXHBX0295 | VENTILADOR SERIE TRIFÁSICA BOX HBX 112 T6 (A6:6) 5,5KW EXE | 6895.41 |
| CATBOXHBX0296 | VENTILADOR SERIE TRIFÁSICA BOX HBX 112 T6 (A6:6) 11KW EXE | 8932.84 |
| CATBOXHBX0297 | VENTILADOR SERIE TRIFÁSICA BOX HBX 112 T6 (A6:3) 1,5KW EXE | 5072.04 |
| CATBOXHBX0298 | VENTILADOR SERIE TRIFÁSICA BOX HBX 112 T6 (A6:3) 2,2KW EXE | 5494.11 |
| CATBOXHBX0299 | VENTILADOR SERIE TRIFÁSICA BOX HBX 112 T6 (A6:3) 3KW EXE | 6199.79 |
| CATBOXHBX0300 | VENTILADOR SERIE TRIFÁSICA BOX HBX 112 T6 (A6:3) 4KW EXE | 6431.91 |
| CATBOXHBX0301 | VENTILADOR SERIE TRIFÁSICA BOX HBX 112 T6 (A6:3) 5,5KW EXE | 6662.42 |
| CATBOXHBX0302 | VENTILADOR SERIE TRIFÁSICA BOX HBX 112 T6 (A6:3) 11KW EXE | 8699.85 |
| CATBOXHBX0303 | VENTILADOR SERIE TRIFÁSICA BOX HBX 125 T6 (A7:8) 3KW EXE | 6949.71 |
| CATBOXHBX0304 | VENTILADOR SERIE TRIFÁSICA BOX HBX 125 T6 (A7:8) 4KW EXE | 7181.83 |
| CATBOXHBX0305 | VENTILADOR SERIE TRIFÁSICA BOX HBX 125 T6 (A7:8) 5,5KW EXE | 7412.34 |
| CATBOXHBX0306 | VENTILADOR SERIE TRIFÁSICA BOX HBX 125 T6 (A7:8) 11KW EXE | 9449.76 |
| CATBOXHBX0307 | VENTILADOR SERIE TRIFÁSICA BOX HBX 125 T6 (A7:4) 2,2KW EXE | 5933.37 |
| CATBOXHBX0308 | VENTILADOR SERIE TRIFÁSICA BOX HBX 125 T6 (A7:4) 3KW EXE | 6639.05 |
| CATBOXHBX0309 | VENTILADOR SERIE TRIFÁSICA BOX HBX 125 T6 (A7:4) 4KW EXE | 6871.18 |
| CATBOXHBX0310 | VENTILADOR SERIE TRIFÁSICA BOX HBX 125 T6 (A7:4) 5,5KW EXE | 7101.68 |
| CATBOXHBX0311 | VENTILADOR SERIE TRIFÁSICA BOX HBX 125 T6 (A7:4) 11KW EXE | 9139.22 |
| CATBOXHBX0312 | VENTILADOR SERIE TRIFÁSICA BOX HBX 45 T6 (A0:6) 0,25KW EXNA | 1029.42 |
| CATBOXHBX0313 | VENTILADOR SERIE TRIFÁSICA BOX HBX 45 T6 (A5:6) 0,25KW EXNA | 1164.31 |
| CATBOXHBX0314 | VENTILADOR SERIE TRIFÁSICA BOX HBX 50 T6 (A0:6) 0,25KW EXNA | 1072.91 |
| CATBOXHBX0315 | VENTILADOR SERIE TRIFÁSICA BOX HBX 50 T6 (A5:6) 0,25KW EXNA | 1207.79 |
| CATBOXHBX0316 | VENTILADOR SERIE TRIFÁSICA BOX HBX 56 T6 (A5:6) 0,25KW EXNA | 1384.1 |
| CATBOXHBX0317 | VENTILADOR SERIE TRIFÁSICA BOX HBX 56 T6 (A5:6) 0,37KW EXNA | 1438.94 |
| CATBOXHBX0318 | VENTILADOR SERIE TRIFÁSICA BOX HBX 56 T6 (A5:6) 0,55KW EXNA | 1466.42 |
| CATBOXHBX0319 | VENTILADOR SERIE TRIFÁSICA BOX HBX 63 T6 (A5:6) 0,25KW EXNA | 1424.01 |
| CATBOXHBX0320 | VENTILADOR SERIE TRIFÁSICA BOX HBX 63 T6 (A5:6) 0,37KW EXNA | 1478.85 |
| CATBOXHBX0321 | VENTILADOR SERIE TRIFÁSICA BOX HBX 63 T6 (A5:6) 0,55KW EXNA | 1506.33 |
| CATBOXHBX0322 | VENTILADOR SERIE TRIFÁSICA BOX HBX 63 T6 (A5:6) 0,75KW EXNA | 1628.77 |
| CATBOXHBX0323 | VENTILADOR SERIE TRIFÁSICA BOX HBX 71 T6 (A5:6) 0,25KW EXNA | 1666.63 |
| CATBOXHBX0324 | VENTILADOR SERIE TRIFÁSICA BOX HBX 71 T6 (A5:6) 0,37KW EXNA | 1721.47 |
| CATBOXHBX0325 | VENTILADOR SERIE TRIFÁSICA BOX HBX 71 T6 (A5:6) 0,55KW EXNA | 1748.95 |
| CATBOXHBX0326 | VENTILADOR SERIE TRIFÁSICA BOX HBX 71 T6 (A5:6) 0,75KW EXNA | 1871.39 |
| CATBOXHBX0327 | VENTILADOR SERIE TRIFÁSICA BOX HBX 71 T6 (A5:6) 1,1KW EXNA | 1964.31 |
| CATBOXHBX0328 | VENTILADOR SERIE TRIFÁSICA BOX HBX 80 T6 (A5:6) 0,37KW EXNA | 1777.29 |
| CATBOXHBX0329 | VENTILADOR SERIE TRIFÁSICA BOX HBX 80 T6 (A5:6) 0,55KW EXNA | 1804.76 |
| CATBOXHBX0330 | VENTILADOR SERIE TRIFÁSICA BOX HBX 80 T6 (A5:6) 0,75KW EXNA | 1927.1 |
| CATBOXHBX0331 | VENTILADOR SERIE TRIFÁSICA BOX HBX 80 T6 (A5:6) 1,1KW EXNA | 2020.01 |
| CATBOXHBX0332 | VENTILADOR SERIE TRIFÁSICA BOX HBX 80 T6 (A5:6) 1,5KW EXNA | 2218.5 |
| CATBOXHBX0333 | VENTILADOR SERIE TRIFÁSICA BOX HBX 80 T6 (A5:6) 2,2KW EXNA | 2465.44 |
| CATBOXHBX0334 | VENTILADOR SERIE TRIFÁSICA BOX HBX 90 T6 (A6:6) 0,75KW EXNA | 3138.13 |
| CATBOXHBX0335 | VENTILADOR SERIE TRIFÁSICA BOX HBX 90 T6 (A6:6) 1,1KW EXNA | 3231.05 |
| CATBOXHBX0336 | VENTILADOR SERIE TRIFÁSICA BOX HBX 90 T6 (A6:6) 1,5KW EXNA | 3429.42 |
| CATBOXHBX0337 | VENTILADOR SERIE TRIFÁSICA BOX HBX 90 T6 (A6:6) 2,2KW EXNA | 3676.48 |
| CATBOXHBX0338 | VENTILADOR SERIE TRIFÁSICA BOX HBX 90 T6 (A6:6) 3KW EXNA | 4090.21 |
| CATBOXHBX0339 | VENTILADOR SERIE TRIFÁSICA BOX HBX 90 T6 (A6:6) 4KW EXNA | 4307.63 |
| CATBOXHBX0340 | VENTILADOR SERIE TRIFÁSICA BOX HBX 90 T6 (A6:3) 0,75KW EXNA | 2905.14 |
| CATBOXHBX0341 | VENTILADOR SERIE TRIFÁSICA BOX HBX 90 T6 (A6:3) 1,1KW EXNA | 2998.06 |
| CATBOXHBX0342 | VENTILADOR SERIE TRIFÁSICA BOX HBX 90 T6 (A6:3) 1,5KW EXNA | 3196.54 |
| CATBOXHBX0343 | VENTILADOR SERIE TRIFÁSICA BOX HBX 90 T6 (A6:3) 2,2KW EXNA | 3443.49 |
| CATBOXHBX0344 | VENTILADOR SERIE TRIFÁSICA BOX HBX 90 T6 (A6:3) 3KW EXNA | 3857.22 |
| CATBOXHBX0345 | VENTILADOR SERIE TRIFÁSICA BOX HBX 90 T6 (A6:3) 4KW EXNA | 4074.64 |
| CATBOXHBX0346 | VENTILADOR SERIE TRIFÁSICA BOX HBX 100 T6 (A6:6) 1,1KW EXNA | 3366.36 |
| CATBOXHBX0347 | VENTILADOR SERIE TRIFÁSICA BOX HBX 100 T6 (A6:6) 1,5KW EXNA | 3564.85 |
| CATBOXHBX0348 | VENTILADOR SERIE TRIFÁSICA BOX HBX 100 T6 (A6:6) 2,2KW EXNA | 3811.79 |
| CATBOXHBX0349 | VENTILADOR SERIE TRIFÁSICA BOX HBX 100 T6 (A6:6) 3KW EXNA | 4225.53 |
| CATBOXHBX0350 | VENTILADOR SERIE TRIFÁSICA BOX HBX 100 T6 (A6:6) 4KW EXNA | 4442.95 |
| CATBOXHBX0351 | VENTILADOR SERIE TRIFÁSICA BOX HBX 100 T6 (A6:6) 5,5KW EXNA | 4628.78 |
| CATBOXHBX0352 | VENTILADOR SERIE TRIFÁSICA BOX HBX 100 T6 (A6:3) 1,1KW EXNA | 3133.48 |
| CATBOXHBX0353 | VENTILADOR SERIE TRIFÁSICA BOX HBX 100 T6 (A6:3) 1,5KW EXNA | 3331.86 |
| CATBOXHBX0354 | VENTILADOR SERIE TRIFÁSICA BOX HBX 100 T6 (A6:3) 2,2KW EXNA | 3578.8 |
| CATBOXHBX0355 | VENTILADOR SERIE TRIFÁSICA BOX HBX 100 T6 (A6:3) 3KW EXNA | 3992.54 |
| CATBOXHBX0356 | VENTILADOR SERIE TRIFÁSICA BOX HBX 100 T6 (A6:3) 4KW EXNA | 4209.95 |
| CATBOXHBX0357 | VENTILADOR SERIE TRIFÁSICA BOX HBX 100 T6 (A6:3) 5,5KW EXNA | 4395.79 |
| CATBOXHBX0358 | VENTILADOR SERIE TRIFÁSICA BOX HBX 112 T6 (A6:6) 1,5KW EXNA | 5001.41 |
| CATBOXHBX0359 | VENTILADOR SERIE TRIFÁSICA BOX HBX 112 T6 (A6:6) 2,2KW EXNA | 5248.35 |
| CATBOXHBX0360 | VENTILADOR SERIE TRIFÁSICA BOX HBX 112 T6 (A6:6) 3KW EXNA | 5662.09 |
| CATBOXHBX0361 | VENTILADOR SERIE TRIFÁSICA BOX HBX 112 T6 (A6:6) 4KW EXNA | 5879.51 |
| CATBOXHBX0362 | VENTILADOR SERIE TRIFÁSICA BOX HBX 112 T6 (A6:6) 5,5KW EXNA | 6065.34 |
| CATBOXHBX0363 | VENTILADOR SERIE TRIFÁSICA BOX HBX 112 T6 (A6:6) 11KW EXNA | 8235.27 |
| CATBOXHBX0364 | VENTILADOR SERIE TRIFÁSICA BOX HBX 112 T6 (A6:3) 1,5KW EXNA | 4768.42 |
| CATBOXHBX0365 | VENTILADOR SERIE TRIFÁSICA BOX HBX 112 T6 (A6:3) 2,2KW EXNA | 5015.36 |
| CATBOXHBX0366 | VENTILADOR SERIE TRIFÁSICA BOX HBX 112 T6 (A6:3) 3KW EXNA | 5429.1 |
| CATBOXHBX0367 | VENTILADOR SERIE TRIFÁSICA BOX HBX 112 T6 (A6:3) 4KW EXNA | 5646.52 |
| CATBOXHBX0368 | VENTILADOR SERIE TRIFÁSICA BOX HBX 112 T6 (A6:3) 5,5KW EXNA | 5832.35 |
| CATBOXHBX0369 | VENTILADOR SERIE TRIFÁSICA BOX HBX 112 T6 (A6:3) 11KW EXNA | 8002.28 |
| CATBOXHBX0370 | VENTILADOR SERIE TRIFÁSICA BOX HBX 125 T6 (A7:8) 3KW EXNA | 6179.02 |
| CATBOXHBX0371 | VENTILADOR SERIE TRIFÁSICA BOX HBX 125 T6 (A7:8) 4KW EXNA | 6396.44 |
| CATBOXHBX0372 | VENTILADOR SERIE TRIFÁSICA BOX HBX 125 T6 (A7:8) 5,5KW EXNA | 6582.27 |
| CATBOXHBX0373 | VENTILADOR SERIE TRIFÁSICA BOX HBX 125 T6 (A7:8) 11KW EXNA | 8752.2 |
| CATBOXHBX0374 | VENTILADOR SERIE TRIFÁSICA BOX HBX 125 T6 (A7:4) 2,2KW EXNA | 5454.74 |
| CATBOXHBX0375 | VENTILADOR SERIE TRIFÁSICA BOX HBX 125 T6 (A7:4) 3KW EXNA | 5868.47 |
| CATBOXHBX0376 | VENTILADOR SERIE TRIFÁSICA BOX HBX 125 T6 (A7:4) 4KW EXNA | 6085.89 |
| CATBOXHBX0377 | VENTILADOR SERIE TRIFÁSICA BOX HBX 125 T6 (A7:4) 5,5KW EXNA | 6271.61 |
| CATBOXHBX0378 | VENTILADOR SERIE TRIFÁSICA BOX HBX 125 T6 (A7:4) 11KW EXNA | 8441.65 |
| CATHCX0001 | VENTILADOR SERIE TRIFÁSICA HCX 45 T4 (A0:6) 0,25KW EXD | 932.5 |
| CATHCX0002 | VENTILADOR SERIE TRIFÁSICA HCX 45 T4 (A5:6) 0,25KW EXD | 1067.39 |
| CATHCX0003 | VENTILADOR SERIE TRIFÁSICA HCX 45 T4 (A5:6) 0,37KW EXD | 1094.43 |
| CATHCX0004 | VENTILADOR SERIE TRIFÁSICA HCX 45 T4 (A5:6) 0,55KW EXD | 1141.37 |
| CATHCX0005 | VENTILADOR SERIE TRIFÁSICA HCX 50 T4 (A0:6) 0,37KW EXD | 1056.14 |
| CATHCX0006 | VENTILADOR SERIE TRIFÁSICA HCX 50 T4 (A5:6) 0,25KW EXD | 1163.98 |
| CATHCX0007 | VENTILADOR SERIE TRIFÁSICA HCX 50 T4 (A5:6) 0,37KW EXD | 1191.02 |
| CATHCX0008 | VENTILADOR SERIE TRIFÁSICA HCX 50 T4 (A5:6) 0,55KW EXD | 1237.97 |
| CATHCX0009 | VENTILADOR SERIE TRIFÁSICA HCX 50 T4 (A5:6) 0,75KW EXD | 1265.01 |
| CATHCX0010 | VENTILADOR SERIE TRIFÁSICA HCX 56 T4 (A5:6) 0,37KW EXD | 1241.43 |
| CATHCX0011 | VENTILADOR SERIE TRIFÁSICA HCX 56 T4 (A5:6) 0,55KW EXD | 1288.37 |
| CATHCX0012 | VENTILADOR SERIE TRIFÁSICA HCX 56 T4 (A5:6) 0,75KW EXD | 1315.41 |
| CATHCX0013 | VENTILADOR SERIE TRIFÁSICA HCX 56 T4 (A5:6) 1,1KW EXD | 1392.21 |
| CATHCX0014 | VENTILADOR SERIE TRIFÁSICA HCX 56 T4 (A5:6) 1,5KW EXD | 1530.23 |
| CATHCX0015 | VENTILADOR SERIE TRIFÁSICA HCX 56 T4 (A5:6) 2,2KW EXD | 1897.24 |
| CATHCX0016 | VENTILADOR SERIE TRIFÁSICA HCX 63 T4 (A5:6) 0,37KW EXD | 1320.82 |
| CATHCX0017 | VENTILADOR SERIE TRIFÁSICA HCX 63 T4 (A5:6) 0,55KW EXD | 1367.77 |
| CATHCX0018 | VENTILADOR SERIE TRIFÁSICA HCX 63 T4 (A5:6) 0,75KW EXD | 1394.7 |
| CATHCX0019 | VENTILADOR SERIE TRIFÁSICA HCX 63 T4 (A5:6) 1,1KW EXD | 1471.61 |
| CATHCX0020 | VENTILADOR SERIE TRIFÁSICA HCX 63 T4 (A5:6) 1,5KW EXD | 1609.52 |
| CATHCX0021 | VENTILADOR SERIE TRIFÁSICA HCX 63 T4 (A5:6) 2,2KW EXD | 1976.53 |
| CATHCX0022 | VENTILADOR SERIE TRIFÁSICA HCX 63 T4 (A5:6) 3KW EXD | 2125.91 |
| CATHCX0023 | VENTILADOR SERIE TRIFÁSICA HCX 71 T4 (A5:6) 0,75KW EXD | 1524.93 |
| CATHCX0024 | VENTILADOR SERIE TRIFÁSICA HCX 71 T4 (A5:6) 1,1KW EXD | 1601.73 |
| CATHCX0025 | VENTILADOR SERIE TRIFÁSICA HCX 71 T4 (A5:6) 1,5KW EXD | 1739.75 |
| CATHCX0026 | VENTILADOR SERIE TRIFÁSICA HCX 71 T4 (A5:6) 2,2KW EXD | 2106.76 |
| CATHCX0027 | VENTILADOR SERIE TRIFÁSICA HCX 71 T4 (A5:6) 3KW EXD | 2256.14 |
| CATHCX0028 | VENTILADOR SERIE TRIFÁSICA HCX 71 T4 (A5:6) 4KW EXD | 2634.51 |
| CATHCX0029 | VENTILADOR SERIE TRIFÁSICA HCX 80 T4 (A5:6) 1,1KW EXD | 1706.33 |
| CATHCX0030 | VENTILADOR SERIE TRIFÁSICA HCX 80 T4 (A5:6) 1,5KW EXD | 1844.35 |
| CATHCX0031 | VENTILADOR SERIE TRIFÁSICA HCX 80 T4 (A5:6) 2,2KW EXD | 2211.36 |
| CATHCX0032 | VENTILADOR SERIE TRIFÁSICA HCX 80 T4 (A5:6) 3KW EXD | 2360.74 |
| CATHCX0033 | VENTILADOR SERIE TRIFÁSICA HCX 80 T4 (A5:6) 4KW EXD | 2739.1 |
| CATHCX0034 | VENTILADOR SERIE TRIFÁSICA HCX 90 T4 (A6:6) 3KW EXD | 3242.4 |
| CATHCX0035 | VENTILADOR SERIE TRIFÁSICA HCX 90 T4 (A6:6) 4KW EXD | 3620.77 |
| CATHCX0036 | VENTILADOR SERIE TRIFÁSICA HCX 90 T4 (A6:6) 5,5KW EXD | 4108.71 |
| CATHCX0037 | VENTILADOR SERIE TRIFÁSICA HCX 90 T4 (A6:6) 11KW EXD | 6112.93 |
| CATHCX0038 | VENTILADOR SERIE TRIFÁSICA HCX 90 T4 (A6:6) 15KW EXD | 6483.83 |
| CATHCX0039 | VENTILADOR SERIE TRIFÁSICA HCX 90 T4 (A6:3) 3KW EXD | 3009.41 |
| CATHCX0040 | VENTILADOR SERIE TRIFÁSICA HCX 90 T4 (A6:3) 4KW EXD | 3387.78 |
| CATHCX0041 | VENTILADOR SERIE TRIFÁSICA HCX 90 T4 (A6:3) 5,5KW EXD | 3875.72 |
| CATHCX0042 | VENTILADOR SERIE TRIFÁSICA HCX 90 T4 (A6:3) 11KW EXD | 5880.05 |
| CATHCX0043 | VENTILADOR SERIE TRIFÁSICA HCX 90 T4 (A6:3) 15KW EXD | 6250.84 |
| CATHCX0044 | VENTILADOR SERIE TRIFÁSICA HCX 100 T4 (A6:6) 5,5KW EXD | 4379.34 |
| CATHCX0045 | VENTILADOR SERIE TRIFÁSICA HCX 100 T4 (A6:6) 11KW EXD | 6383.56 |
| CATHCX0046 | VENTILADOR SERIE TRIFÁSICA HCX 100 T4 (A6:6) 15KW EXD | 6754.47 |
| CATHCX0047 | VENTILADOR SERIE TRIFÁSICA HCX 100 T4 (A6:3) 5,5KW EXD | 4146.35 |
| CATHCX0048 | VENTILADOR SERIE TRIFÁSICA HCX 100 T4 (A6:3) 11KW EXD | 6150.68 |
| CATHCX0049 | VENTILADOR SERIE TRIFÁSICA HCX 100 T4 (A6:3) 15KW EXD | 6521.48 |
| CATHCX0050 | VENTILADOR SERIE TRIFÁSICA HCX 112 T4 (A6:6) 5,5KW EXD | 5422.07 |
| CATHCX0051 | VENTILADOR SERIE TRIFÁSICA HCX 112 T4 (A6:6) 11KW EXD | 7426.29 |
| CATHCX0052 | VENTILADOR SERIE TRIFÁSICA HCX 112 T4 (A6:6) 15KW EXD | 7797.09 |
| CATHCX0053 | VENTILADOR SERIE TRIFÁSICA HCX 112 T4 (A6:3) 5,5KW EXD | 5189.08 |
| CATHCX0054 | VENTILADOR SERIE TRIFÁSICA HCX 112 T4 (A6:3) 11KW EXD | 7193.3 |
| CATHCX0055 | VENTILADOR SERIE TRIFÁSICA HCX 112 T4 (A6:3) 15KW EXD | 7564.2 |
| CATHCX0056 | VENTILADOR SERIE TRIFÁSICA HCX 125 T4 (A7:8) 11KW EXD | 8051.93 |
| CATHCX0057 | VENTILADOR SERIE TRIFÁSICA HCX 125 T4 (A7:8) 15KW EXD | 8422.72 |
| CATHCX0058 | VENTILADOR SERIE TRIFÁSICA HCX 125 T4 (A7:4) 11KW EXD | 7741.27 |
| CATHCX0059 | VENTILADOR SERIE TRIFÁSICA HCX 125 T4 (A7:4) 15KW EXD | 8112.07 |
| CATHCX0060 | VENTILADOR SERIE TRIFÁSICA HCX 45 T4 (A0:6) 0,25KW EXE | 714.44 |
| CATHCX0061 | VENTILADOR SERIE TRIFÁSICA HCX 45 T4 (A5:6) 0,25KW EXE | 849.32 |
| CATHCX0062 | VENTILADOR SERIE TRIFÁSICA HCX 45 T4 (A5:6) 0,37KW EXE | 868.04 |
| CATHCX0063 | VENTILADOR SERIE TRIFÁSICA HCX 45 T4 (A5:6) 0,55KW EXE | 930.34 |
| CATHCX0064 | VENTILADOR SERIE TRIFÁSICA HCX 50 T4 (A0:6) 0,37KW EXE | 829.75 |
| CATHCX0065 | VENTILADOR SERIE TRIFÁSICA HCX 50 T4 (A5:6) 0,25KW EXE | 945.92 |
| CATHCX0066 | VENTILADOR SERIE TRIFÁSICA HCX 50 T4 (A5:6) 0,37KW EXE | 964.63 |
| CATHCX0067 | VENTILADOR SERIE TRIFÁSICA HCX 50 T4 (A5:6) 0,55KW EXE | 1026.93 |
| CATHCX0068 | VENTILADOR SERIE TRIFÁSICA HCX 50 T4 (A5:6) 0,75KW EXE | 1056.57 |
| CATHCX0069 | VENTILADOR SERIE TRIFÁSICA HCX 56 T4 (A5:6) 0,37KW EXE | 1015.04 |
| CATHCX0070 | VENTILADOR SERIE TRIFÁSICA HCX 56 T4 (A5:6) 0,55KW EXE | 1077.34 |
| CATHCX0071 | VENTILADOR SERIE TRIFÁSICA HCX 56 T4 (A5:6) 0,75KW EXE | 1106.98 |
| CATHCX0072 | VENTILADOR SERIE TRIFÁSICA HCX 56 T4 (A5:6) 1,1KW EXE | 1212.87 |
| CATHCX0073 | VENTILADOR SERIE TRIFÁSICA HCX 56 T4 (A5:6) 1,5KW EXE | 1275.18 |
| CATHCX0074 | VENTILADOR SERIE TRIFÁSICA HCX 56 T4 (A5:6) 2,2KW EXE | 1502.54 |
| CATHCX0075 | VENTILADOR SERIE TRIFÁSICA HCX 63 T4 (A5:6) 0,37KW EXE | 1094.43 |
| CATHCX0076 | VENTILADOR SERIE TRIFÁSICA HCX 63 T4 (A5:6) 0,55KW EXE | 1156.63 |
| CATHCX0077 | VENTILADOR SERIE TRIFÁSICA HCX 63 T4 (A5:6) 0,75KW EXE | 1186.26 |
| CATHCX0078 | VENTILADOR SERIE TRIFÁSICA HCX 63 T4 (A5:6) 1,1KW EXE | 1292.16 |
| CATHCX0079 | VENTILADOR SERIE TRIFÁSICA HCX 63 T4 (A5:6) 1,5KW EXE | 1354.46 |
| CATHCX0080 | VENTILADOR SERIE TRIFÁSICA HCX 63 T4 (A5:6) 2,2KW EXE | 1581.94 |
| CATHCX0081 | VENTILADOR SERIE TRIFÁSICA HCX 63 T4 (A5:6) 3KW EXE | 1644.24 |
| CATHCX0082 | VENTILADOR SERIE TRIFÁSICA HCX 71 T4 (A5:6) 0,75KW EXE | 1316.5 |
| CATHCX0083 | VENTILADOR SERIE TRIFÁSICA HCX 71 T4 (A5:6) 1,1KW EXE | 1422.39 |
| CATHCX0084 | VENTILADOR SERIE TRIFÁSICA HCX 71 T4 (A5:6) 1,5KW EXE | 1484.7 |
| CATHCX0085 | VENTILADOR SERIE TRIFÁSICA HCX 71 T4 (A5:6) 2,2KW EXE | 1712.17 |
| CATHCX0086 | VENTILADOR SERIE TRIFÁSICA HCX 71 T4 (A5:6) 3KW EXE | 1774.47 |
| CATHCX0087 | VENTILADOR SERIE TRIFÁSICA HCX 71 T4 (A5:6) 4KW EXE | 2045.43 |
| CATHCX0088 | VENTILADOR SERIE TRIFÁSICA HCX 80 T4 (A5:6) 1,1KW EXE | 1526.99 |
| CATHCX0089 | VENTILADOR SERIE TRIFÁSICA HCX 80 T4 (A5:6) 1,5KW EXE | 1589.29 |
| CATHCX0090 | VENTILADOR SERIE TRIFÁSICA HCX 80 T4 (A5:6) 2,2KW EXE | 1816.66 |
| CATHCX0091 | VENTILADOR SERIE TRIFÁSICA HCX 80 T4 (A5:6) 3KW EXE | 1878.96 |
| CATHCX0092 | VENTILADOR SERIE TRIFÁSICA HCX 80 T4 (A5:6) 4KW EXE | 2150.03 |
| CATHCX0093 | VENTILADOR SERIE TRIFÁSICA HCX 90 T4 (A6:6) 3KW EXE | 2760.74 |
| CATHCX0094 | VENTILADOR SERIE TRIFÁSICA HCX 90 T4 (A6:6) 4KW EXE | 3031.7 |
| CATHCX0095 | VENTILADOR SERIE TRIFÁSICA HCX 90 T4 (A6:6) 5,5KW EXE | 3717.15 |
| CATHCX0096 | VENTILADOR SERIE TRIFÁSICA HCX 90 T4 (A6:6) 11KW EXE | 5033.32 |
| CATHCX0097 | VENTILADOR SERIE TRIFÁSICA HCX 90 T4 (A6:6) 15KW EXE | 5506.98 |
| CATHCX0098 | VENTILADOR SERIE TRIFÁSICA HCX 90 T4 (A6:3) 3KW EXE | 2527.75 |
| CATHCX0099 | VENTILADOR SERIE TRIFÁSICA HCX 90 T4 (A6:3) 4KW EXE | 2798.81 |
| CATHCX0100 | VENTILADOR SERIE TRIFÁSICA HCX 90 T4 (A6:3) 5,5KW EXE | 3484.16 |
| CATHCX0101 | VENTILADOR SERIE TRIFÁSICA HCX 90 T4 (A6:3) 11KW EXE | 4800.44 |
| CATHCX0102 | VENTILADOR SERIE TRIFÁSICA HCX 90 T4 (A6:3) 15KW EXE | 5273.99 |
| CATHCX0103 | VENTILADOR SERIE TRIFÁSICA HCX 100 T4 (A6:6) 5,5KW EXE | 3987.78 |
| CATHCX0104 | VENTILADOR SERIE TRIFÁSICA HCX 100 T4 (A6:6) 11KW EXE | 5303.95 |
| CATHCX0105 | VENTILADOR SERIE TRIFÁSICA HCX 100 T4 (A6:6) 15KW EXE | 5777.61 |
| CATHCX0106 | VENTILADOR SERIE TRIFÁSICA HCX 100 T4 (A6:3) 5,5KW EXE | 3754.79 |
| CATHCX0107 | VENTILADOR SERIE TRIFÁSICA HCX 100 T4 (A6:3) 11KW EXE | 5071.07 |
| CATHCX0108 | VENTILADOR SERIE TRIFÁSICA HCX 100 T4 (A6:3) 15KW EXE | 5544.62 |
| CATHCX0109 | VENTILADOR SERIE TRIFÁSICA HCX 112 T4 (A6:6) 5,5KW EXE | 5030.4 |
| CATHCX0110 | VENTILADOR SERIE TRIFÁSICA HCX 112 T4 (A6:6) 11KW EXE | 6346.68 |
| CATHCX0111 | VENTILADOR SERIE TRIFÁSICA HCX 112 T4 (A6:6) 15KW EXE | 6820.23 |
| CATHCX0112 | VENTILADOR SERIE TRIFÁSICA HCX 112 T4 (A6:3) 5,5KW EXE | 4797.41 |
| CATHCX0113 | VENTILADOR SERIE TRIFÁSICA HCX 112 T4 (A6:3) 11KW EXE | 6113.69 |
| CATHCX0114 | VENTILADOR SERIE TRIFÁSICA HCX 112 T4 (A6:3) 15KW EXE | 6587.24 |
| CATHCX0115 | VENTILADOR SERIE TRIFÁSICA HCX 125 T4 (A7:8) 11KW EXE | 6972.32 |
| CATHCX0116 | VENTILADOR SERIE TRIFÁSICA HCX 125 T4 (A7:8) 15KW EXE | 7445.87 |
| CATHCX0117 | VENTILADOR SERIE TRIFÁSICA HCX 125 T4 (A7:4) 11KW EXE | 6661.66 |
| CATHCX0118 | VENTILADOR SERIE TRIFÁSICA HCX 125 T4 (A7:4) 15KW EXE | 7135.21 |
| CATHCX0119 | VENTILADOR SERIE TRIFÁSICA HCX 45 T4 (A0:6) 0,25KW EXNA | 657.65 |
| CATHCX0120 | VENTILADOR SERIE TRIFÁSICA HCX 45 T4 (A5:6) 0,25KW EXNA | 792.65 |
| CATHCX0121 | VENTILADOR SERIE TRIFÁSICA HCX 45 T4 (A5:6) 0,37KW EXNA | 805.3 |
| CATHCX0122 | VENTILADOR SERIE TRIFÁSICA HCX 45 T4 (A5:6) 0,55KW EXNA | 870.74 |
| CATHCX0123 | VENTILADOR SERIE TRIFÁSICA HCX 50 T4 (A0:6) 0,37KW EXNA | 766.9 |
| CATHCX0124 | VENTILADOR SERIE TRIFÁSICA HCX 50 T4 (A5:6) 0,25KW EXNA | 889.24 |
| CATHCX0125 | VENTILADOR SERIE TRIFÁSICA HCX 50 T4 (A5:6) 0,37KW EXNA | 901.89 |
| CATHCX0126 | VENTILADOR SERIE TRIFÁSICA HCX 50 T4 (A5:6) 0,55KW EXNA | 967.33 |
| CATHCX0127 | VENTILADOR SERIE TRIFÁSICA HCX 50 T4 (A5:6) 0,75KW EXNA | 1030.61 |
| CATHCX0128 | VENTILADOR SERIE TRIFÁSICA HCX 56 T4 (A5:6) 0,37KW EXNA | 952.3 |
| CATHCX0129 | VENTILADOR SERIE TRIFÁSICA HCX 56 T4 (A5:6) 0,55KW EXNA | 1017.74 |
| CATHCX0130 | VENTILADOR SERIE TRIFÁSICA HCX 56 T4 (A5:6) 0,75KW EXNA | 1081.02 |
| CATHCX0131 | VENTILADOR SERIE TRIFÁSICA HCX 56 T4 (A5:6) 1,1KW EXNA | 1148.62 |
| CATHCX0132 | VENTILADOR SERIE TRIFÁSICA HCX 56 T4 (A5:6) 1,5KW EXNA | 1197.19 |
| CATHCX0133 | VENTILADOR SERIE TRIFÁSICA HCX 56 T4 (A5:6) 2,2KW EXNA | 1353.38 |
| CATHCX0134 | VENTILADOR SERIE TRIFÁSICA HCX 63 T4 (A5:6) 0,37KW EXNA | 1031.59 |
| CATHCX0135 | VENTILADOR SERIE TRIFÁSICA HCX 63 T4 (A5:6) 0,55KW EXNA | 1097.03 |
| CATHCX0136 | VENTILADOR SERIE TRIFÁSICA HCX 63 T4 (A5:6) 0,75KW EXNA | 1160.41 |
| CATHCX0137 | VENTILADOR SERIE TRIFÁSICA HCX 63 T4 (A5:6) 1,1KW EXNA | 1227.91 |
| CATHCX0138 | VENTILADOR SERIE TRIFÁSICA HCX 63 T4 (A5:6) 1,5KW EXNA | 1276.47 |
| CATHCX0139 | VENTILADOR SERIE TRIFÁSICA HCX 63 T4 (A5:6) 2,2KW EXNA | 1432.67 |
| CATHCX0140 | VENTILADOR SERIE TRIFÁSICA HCX 63 T4 (A5:6) 3KW EXNA | 1500.27 |
| CATHCX0141 | VENTILADOR SERIE TRIFÁSICA HCX 71 T4 (A5:6) 0,75KW EXNA | 1290.64 |
| CATHCX0142 | VENTILADOR SERIE TRIFÁSICA HCX 71 T4 (A5:6) 1,1KW EXNA | 1358.14 |
| CATHCX0143 | VENTILADOR SERIE TRIFÁSICA HCX 71 T4 (A5:6) 1,5KW EXNA | 1406.71 |
| CATHCX0144 | VENTILADOR SERIE TRIFÁSICA HCX 71 T4 (A5:6) 2,2KW EXNA | 1562.9 |
| CATHCX0145 | VENTILADOR SERIE TRIFÁSICA HCX 71 T4 (A5:6) 3KW EXNA | 1630.4 |
| CATHCX0146 | VENTILADOR SERIE TRIFÁSICA HCX 71 T4 (A5:6) 4KW EXNA | 1877.45 |
| CATHCX0147 | VENTILADOR SERIE TRIFÁSICA HCX 80 T4 (A5:6) 1,1KW EXNA | 1462.74 |
| CATHCX0148 | VENTILADOR SERIE TRIFÁSICA HCX 80 T4 (A5:6) 1,5KW EXNA | 1511.2 |
| CATHCX0149 | VENTILADOR SERIE TRIFÁSICA HCX 80 T4 (A5:6) 2,2KW EXNA | 1667.5 |
| CATHCX0150 | VENTILADOR SERIE TRIFÁSICA HCX 80 T4 (A5:6) 3KW EXNA | 1734.99 |
| CATHCX0151 | VENTILADOR SERIE TRIFÁSICA HCX 80 T4 (A5:6) 4KW EXNA | 1981.94 |
| CATHCX0152 | VENTILADOR SERIE TRIFÁSICA HCX 90 T4 (A6:6) 3KW EXNA | 2616.66 |
| CATHCX0153 | VENTILADOR SERIE TRIFÁSICA HCX 90 T4 (A6:6) 4KW EXNA | 2863.71 |
| CATHCX0154 | VENTILADOR SERIE TRIFÁSICA HCX 90 T4 (A6:6) 5,5KW EXNA | 3323.85 |
| CATHCX0155 | VENTILADOR SERIE TRIFÁSICA HCX 90 T4 (A6:6) 11KW EXNA | 4683.29 |
| CATHCX0156 | VENTILADOR SERIE TRIFÁSICA HCX 90 T4 (A6:6) 15KW EXNA | 5126.56 |
| CATHCX0157 | VENTILADOR SERIE TRIFÁSICA HCX 90 T4 (A6:3) 3KW EXNA | 2383.78 |
| CATHCX0158 | VENTILADOR SERIE TRIFÁSICA HCX 90 T4 (A6:3) 4KW EXNA | 2630.72 |
| CATHCX0159 | VENTILADOR SERIE TRIFÁSICA HCX 90 T4 (A6:3) 5,5KW EXNA | 3090.86 |
| CATHCX0160 | VENTILADOR SERIE TRIFÁSICA HCX 90 T4 (A6:3) 11KW EXNA | 4450.3 |
| CATHCX0161 | VENTILADOR SERIE TRIFÁSICA HCX 90 T4 (A6:3) 15KW EXNA | 4893.57 |
| CATHCX0162 | VENTILADOR SERIE TRIFÁSICA HCX 100 T4 (A6:6) 5,5KW EXNA | 3594.49 |
| CATHCX0163 | VENTILADOR SERIE TRIFÁSICA HCX 100 T4 (A6:6) 11KW EXNA | 4953.93 |
| CATHCX0164 | VENTILADOR SERIE TRIFÁSICA HCX 100 T4 (A6:6) 15KW EXNA | 5397.19 |
| CATHCX0165 | VENTILADOR SERIE TRIFÁSICA HCX 100 T4 (A6:3) 5,5KW EXNA | 3361.5 |
| CATHCX0166 | VENTILADOR SERIE TRIFÁSICA HCX 100 T4 (A6:3) 11KW EXNA | 4720.93 |
| CATHCX0167 | VENTILADOR SERIE TRIFÁSICA HCX 100 T4 (A6:3) 15KW EXNA | 5164.2 |
| CATHCX0168 | VENTILADOR SERIE TRIFÁSICA HCX 112 T4 (A6:6) 5,5KW EXNA | 4637.11 |
| CATHCX0169 | VENTILADOR SERIE TRIFÁSICA HCX 112 T4 (A6:6) 11KW EXNA | 5996.54 |
| CATHCX0170 | VENTILADOR SERIE TRIFÁSICA HCX 112 T4 (A6:6) 15KW EXNA | 6439.81 |
| CATHCX0171 | VENTILADOR SERIE TRIFÁSICA HCX 112 T4 (A6:3) 5,5KW EXNA | 4404.22 |
| CATHCX0172 | VENTILADOR SERIE TRIFÁSICA HCX 112 T4 (A6:3) 11KW EXNA | 5763.55 |
| CATHCX0173 | VENTILADOR SERIE TRIFÁSICA HCX 112 T4 (A6:3) 15KW EXNA | 6206.93 |
| CATHCX0174 | VENTILADOR SERIE TRIFÁSICA HCX 125 T4 (A7:8) 11KW EXNA | 6622.18 |
| CATHCX0175 | VENTILADOR SERIE TRIFÁSICA HCX 125 T4 (A7:8) 15KW EXNA | 7065.45 |
| CATHCX0176 | VENTILADOR SERIE TRIFÁSICA HCX 125 T4 (A7:4) 11KW EXNA | 6311.53 |
| CATHCX0177 | VENTILADOR SERIE TRIFÁSICA HCX 125 T4 (A7:4) 15KW EXNA | 6754.79 |
| CATHCX0178 | VENTILADOR SERIE TRIFÁSICA HCX 45 T6 (A0:6) 0,25KW EXD | 997.95 |
| CATHCX0179 | VENTILADOR SERIE TRIFÁSICA HCX 45 T6 (A5:6) 0,25KW EXD | 1132.83 |
| CATHCX0180 | VENTILADOR SERIE TRIFÁSICA HCX 50 T6 (A0:6) 0,25KW EXD | 1094.54 |
| CATHCX0181 | VENTILADOR SERIE TRIFÁSICA HCX 50 T6 (A5:6) 0,25KW EXD | 1229.42 |
| CATHCX0182 | VENTILADOR SERIE TRIFÁSICA HCX 56 T6 (A5:6) 0,25KW EXD | 1279.83 |
| CATHCX0183 | VENTILADOR SERIE TRIFÁSICA HCX 56 T6 (A5:6) 0,37KW EXD | 1315.41 |
| CATHCX0184 | VENTILADOR SERIE TRIFÁSICA HCX 56 T6 (A5:6) 0,55KW EXD | 1342.46 |
| CATHCX0185 | VENTILADOR SERIE TRIFÁSICA HCX 63 T6 (A5:6) 0,25KW EXD | 1359.22 |
| CATHCX0186 | VENTILADOR SERIE TRIFÁSICA HCX 63 T6 (A5:6) 0,37KW EXD | 1394.7 |
| CATHCX0187 | VENTILADOR SERIE TRIFÁSICA HCX 63 T6 (A5:6) 0,55KW EXD | 1421.74 |
| CATHCX0188 | VENTILADOR SERIE TRIFÁSICA HCX 63 T6 (A5:6) 0,75KW EXD | 1508.6 |
| CATHCX0189 | VENTILADOR SERIE TRIFÁSICA HCX 71 T6 (A5:6) 0,25KW EXD | 1489.35 |
| CATHCX0190 | VENTILADOR SERIE TRIFÁSICA HCX 71 T6 (A5:6) 0,37KW EXD | 1524.93 |
| CATHCX0191 | VENTILADOR SERIE TRIFÁSICA HCX 71 T6 (A5:6) 0,55KW EXD | 1551.98 |
| CATHCX0192 | VENTILADOR SERIE TRIFÁSICA HCX 71 T6 (A5:6) 0,75KW EXD | 1638.73 |
| CATHCX0193 | VENTILADOR SERIE TRIFÁSICA HCX 71 T6 (A5:6) 1,1KW EXD | 1812.33 |
| CATHCX0194 | VENTILADOR SERIE TRIFÁSICA HCX 80 T6 (A5:6) 0,37KW EXD | 1629.53 |
| CATHCX0195 | VENTILADOR SERIE TRIFÁSICA HCX 80 T6 (A5:6) 0,55KW EXD | 1656.57 |
| CATHCX0196 | VENTILADOR SERIE TRIFÁSICA HCX 80 T6 (A5:6) 0,75KW EXD | 1743.32 |
| CATHCX0197 | VENTILADOR SERIE TRIFÁSICA HCX 80 T6 (A5:6) 1,1KW EXD | 1916.82 |
| CATHCX0198 | VENTILADOR SERIE TRIFÁSICA HCX 80 T6 (A5:6) 1,5KW EXD | 2281.02 |
| CATHCX0199 | VENTILADOR SERIE TRIFÁSICA HCX 80 T6 (A5:6) 2,2KW EXD | 2504.38 |
| CATHCX0200 | VENTILADOR SERIE TRIFÁSICA HCX 90 T6 (A6:6) 0,75KW EXD | 2624.99 |
| CATHCX0201 | VENTILADOR SERIE TRIFÁSICA HCX 90 T6 (A6:6) 1,1KW EXD | 2798.6 |
| CATHCX0202 | VENTILADOR SERIE TRIFÁSICA HCX 90 T6 (A6:6) 1,5KW EXD | 3162.79 |
| CATHCX0203 | VENTILADOR SERIE TRIFÁSICA HCX 90 T6 (A6:6) 2,2KW EXD | 3386.05 |
| CATHCX0204 | VENTILADOR SERIE TRIFÁSICA HCX 90 T6 (A6:6) 3KW EXD | 4117.26 |
| CATHCX0205 | VENTILADOR SERIE TRIFÁSICA HCX 90 T6 (A6:6) 4KW EXD | 4450.19 |
| CATHCX0206 | VENTILADOR SERIE TRIFÁSICA HCX 90 T6 (A6:3) 0,75KW EXD | 2392 |
| CATHCX0207 | VENTILADOR SERIE TRIFÁSICA HCX 90 T6 (A6:3) 1,1KW EXD | 2565.61 |
| CATHCX0208 | VENTILADOR SERIE TRIFÁSICA HCX 90 T6 (A6:3) 1,5KW EXD | 2929.8 |
| CATHCX0209 | VENTILADOR SERIE TRIFÁSICA HCX 90 T6 (A6:3) 2,2KW EXD | 3153.06 |
| CATHCX0210 | VENTILADOR SERIE TRIFÁSICA HCX 90 T6 (A6:3) 3KW EXD | 3884.27 |
| CATHCX0211 | VENTILADOR SERIE TRIFÁSICA HCX 90 T6 (A6:3) 4KW EXD | 4217.2 |
| CATHCX0212 | VENTILADOR SERIE TRIFÁSICA HCX 100 T6 (A6:6) 1,1KW EXD | 3069.23 |
| CATHCX0213 | VENTILADOR SERIE TRIFÁSICA HCX 100 T6 (A6:6) 1,5KW EXD | 3433.32 |
| CATHCX0214 | VENTILADOR SERIE TRIFÁSICA HCX 100 T6 (A6:6) 2,2KW EXD | 3656.68 |
| CATHCX0215 | VENTILADOR SERIE TRIFÁSICA HCX 100 T6 (A6:6) 3KW EXD | 4387.89 |
| CATHCX0216 | VENTILADOR SERIE TRIFÁSICA HCX 100 T6 (A6:6) 4KW EXD | 4720.72 |
| CATHCX0217 | VENTILADOR SERIE TRIFÁSICA HCX 100 T6 (A6:6) 5,5KW EXD | 4927.1 |
| CATHCX0218 | VENTILADOR SERIE TRIFÁSICA HCX 100 T6 (A6:3) 1,1KW EXD | 2836.24 |
| CATHCX0219 | VENTILADOR SERIE TRIFÁSICA HCX 100 T6 (A6:3) 1,5KW EXD | 3200.44 |
| CATHCX0220 | VENTILADOR SERIE TRIFÁSICA HCX 100 T6 (A6:3) 2,2KW EXD | 3423.69 |
| CATHCX0221 | VENTILADOR SERIE TRIFÁSICA HCX 100 T6 (A6:3) 3KW EXD | 4154.9 |
| CATHCX0222 | VENTILADOR SERIE TRIFÁSICA HCX 100 T6 (A6:3) 4KW EXD | 4487.84 |
| CATHCX0223 | VENTILADOR SERIE TRIFÁSICA HCX 100 T6 (A6:3) 5,5KW EXD | 4694.11 |
| CATHCX0224 | VENTILADOR SERIE TRIFÁSICA HCX 112 T6 (A6:6) 1,5KW EXD | 4476.04 |
| CATHCX0225 | VENTILADOR SERIE TRIFÁSICA HCX 112 T6 (A6:6) 2,2KW EXD | 4699.41 |
| CATHCX0226 | VENTILADOR SERIE TRIFÁSICA HCX 112 T6 (A6:6) 3KW EXD | 5430.62 |
| CATHCX0227 | VENTILADOR SERIE TRIFÁSICA HCX 112 T6 (A6:6) 4KW EXD | 5763.44 |
| CATHCX0228 | VENTILADOR SERIE TRIFÁSICA HCX 112 T6 (A6:6) 5,5KW EXD | 5969.72 |
| CATHCX0229 | VENTILADOR SERIE TRIFÁSICA HCX 112 T6 (A6:6) 11KW EXD | 8180.21 |
| CATHCX0230 | VENTILADOR SERIE TRIFÁSICA HCX 112 T6 (A6:3) 1,5KW EXD | 4243.05 |
| CATHCX0231 | VENTILADOR SERIE TRIFÁSICA HCX 112 T6 (A6:3) 2,2KW EXD | 4466.42 |
| CATHCX0232 | VENTILADOR SERIE TRIFÁSICA HCX 112 T6 (A6:3) 3KW EXD | 5197.62 |
| CATHCX0233 | VENTILADOR SERIE TRIFÁSICA HCX 112 T6 (A6:3) 4KW EXD | 5530.45 |
| CATHCX0234 | VENTILADOR SERIE TRIFÁSICA HCX 112 T6 (A6:3) 5,5KW EXD | 5736.73 |
| CATHCX0235 | VENTILADOR SERIE TRIFÁSICA HCX 112 T6 (A6:3) 11KW EXD | 7947.22 |
| CATHCX0236 | VENTILADOR SERIE TRIFÁSICA HCX 125 T6 (A7:8) 3KW EXD | 6056.14 |
| CATHCX0237 | VENTILADOR SERIE TRIFÁSICA HCX 125 T6 (A7:8) 4KW EXD | 6389.08 |
| CATHCX0238 | VENTILADOR SERIE TRIFÁSICA HCX 125 T6 (A7:8) 5,5KW EXD | 6595.35 |
| CATHCX0239 | VENTILADOR SERIE TRIFÁSICA HCX 125 T6 (A7:8) 11KW EXD | 8805.85 |
| CATHCX0240 | VENTILADOR SERIE TRIFÁSICA HCX 125 T6 (A7:4) 2,2KW EXD | 5014.39 |
| CATHCX0241 | VENTILADOR SERIE TRIFÁSICA HCX 125 T6 (A7:4) 3KW EXD | 5745.6 |
| CATHCX0242 | VENTILADOR SERIE TRIFÁSICA HCX 125 T6 (A7:4) 4KW EXD | 6078.43 |
| CATHCX0243 | VENTILADOR SERIE TRIFÁSICA HCX 125 T6 (A7:4) 5,5KW EXD | 6284.7 |
| CATHCX0244 | VENTILADOR SERIE TRIFÁSICA HCX 125 T6 (A7:4) 11KW EXD | 8495.19 |
| CATHCX0245 | VENTILADOR SERIE TRIFÁSICA HCX 45 T6 (A0:6) 0,25KW EXE | 849.97 |
| CATHCX0246 | VENTILADOR SERIE TRIFÁSICA HCX 45 T6 (A5:6) 0,25KW EXE | 984.86 |
| CATHCX0247 | VENTILADOR SERIE TRIFÁSICA HCX 50 T6 (A0:6) 0,25KW EXE | 946.57 |
| CATHCX0248 | VENTILADOR SERIE TRIFÁSICA HCX 50 T6 (A5:6) 0,25KW EXE | 1081.45 |
| CATHCX0249 | VENTILADOR SERIE TRIFÁSICA HCX 56 T6 (A5:6) 0,25KW EXE | 1131.86 |
| CATHCX0250 | VENTILADOR SERIE TRIFÁSICA HCX 56 T6 (A5:6) 0,37KW EXE | 1159.87 |
| CATHCX0251 | VENTILADOR SERIE TRIFÁSICA HCX 56 T6 (A5:6) 0,55KW EXE | 1200.43 |
| CATHCX0252 | VENTILADOR SERIE TRIFÁSICA HCX 63 T6 (A5:6) 0,25KW EXE | 1211.25 |
| CATHCX0253 | VENTILADOR SERIE TRIFÁSICA HCX 63 T6 (A5:6) 0,37KW EXE | 1239.27 |
| CATHCX0254 | VENTILADOR SERIE TRIFÁSICA HCX 63 T6 (A5:6) 0,55KW EXE | 1279.72 |
| CATHCX0255 | VENTILADOR SERIE TRIFÁSICA HCX 63 T6 (A5:6) 0,75KW EXE | 1360.74 |
| CATHCX0256 | VENTILADOR SERIE TRIFÁSICA HCX 71 T6 (A5:6) 0,25KW EXE | 1341.37 |
| CATHCX0257 | VENTILADOR SERIE TRIFÁSICA HCX 71 T6 (A5:6) 0,37KW EXE | 1369.39 |
| CATHCX0258 | VENTILADOR SERIE TRIFÁSICA HCX 71 T6 (A5:6) 0,55KW EXE | 1409.95 |
| CATHCX0259 | VENTILADOR SERIE TRIFÁSICA HCX 71 T6 (A5:6) 0,75KW EXE | 1490.97 |
| CATHCX0260 | VENTILADOR SERIE TRIFÁSICA HCX 71 T6 (A5:6) 1,1KW EXE | 1585.94 |
| CATHCX0261 | VENTILADOR SERIE TRIFÁSICA HCX 80 T6 (A5:6) 0,37KW EXE | 1473.99 |
| CATHCX0262 | VENTILADOR SERIE TRIFÁSICA HCX 80 T6 (A5:6) 0,55KW EXE | 1514.44 |
| CATHCX0263 | VENTILADOR SERIE TRIFÁSICA HCX 80 T6 (A5:6) 0,75KW EXE | 1595.46 |
| CATHCX0264 | VENTILADOR SERIE TRIFÁSICA HCX 80 T6 (A5:6) 1,1KW EXE | 1690.54 |
| CATHCX0265 | VENTILADOR SERIE TRIFÁSICA HCX 80 T6 (A5:6) 1,5KW EXE | 2125.15 |
| CATHCX0266 | VENTILADOR SERIE TRIFÁSICA HCX 80 T6 (A5:6) 2,2KW EXE | 2547.22 |
| CATHCX0267 | VENTILADOR SERIE TRIFÁSICA HCX 90 T6 (A6:6) 0,75KW EXE | 2477.23 |
| CATHCX0268 | VENTILADOR SERIE TRIFÁSICA HCX 90 T6 (A6:6) 1,1KW EXE | 2572.2 |
| CATHCX0269 | VENTILADOR SERIE TRIFÁSICA HCX 90 T6 (A6:6) 1,5KW EXE | 3006.82 |
| CATHCX0270 | VENTILADOR SERIE TRIFÁSICA HCX 90 T6 (A6:6) 2,2KW EXE | 3428.99 |
| CATHCX0271 | VENTILADOR SERIE TRIFÁSICA HCX 90 T6 (A6:6) 3KW EXE | 4134.56 |
| CATHCX0272 | VENTILADOR SERIE TRIFÁSICA HCX 90 T6 (A6:6) 4KW EXE | 4366.69 |
| CATHCX0273 | VENTILADOR SERIE TRIFÁSICA HCX 90 T6 (A6:3) 0,75KW EXE | 2244.24 |
| CATHCX0274 | VENTILADOR SERIE TRIFÁSICA HCX 90 T6 (A6:3) 1,1KW EXE | 2339.21 |
| CATHCX0275 | VENTILADOR SERIE TRIFÁSICA HCX 90 T6 (A6:3) 1,5KW EXE | 2773.83 |
| CATHCX0276 | VENTILADOR SERIE TRIFÁSICA HCX 90 T6 (A6:3) 2,2KW EXE | 3196 |
| CATHCX0277 | VENTILADOR SERIE TRIFÁSICA HCX 90 T6 (A6:3) 3KW EXE | 3901.57 |
| CATHCX0278 | VENTILADOR SERIE TRIFÁSICA HCX 90 T6 (A6:3) 4KW EXE | 4133.7 |
| CATHCX0279 | VENTILADOR SERIE TRIFÁSICA HCX 100 T6 (A6:6) 1,1KW EXE | 2842.84 |
| CATHCX0280 | VENTILADOR SERIE TRIFÁSICA HCX 100 T6 (A6:6) 1,5KW EXE | 3277.45 |
| CATHCX0281 | VENTILADOR SERIE TRIFÁSICA HCX 100 T6 (A6:6) 2,2KW EXE | 3699.62 |
| CATHCX0282 | VENTILADOR SERIE TRIFÁSICA HCX 100 T6 (A6:6) 3KW EXE | 4405.2 |
| CATHCX0283 | VENTILADOR SERIE TRIFÁSICA HCX 100 T6 (A6:6) 4KW EXE | 4637.32 |
| CATHCX0284 | VENTILADOR SERIE TRIFÁSICA HCX 100 T6 (A6:6) 5,5KW EXE | 4867.82 |
| CATHCX0285 | VENTILADOR SERIE TRIFÁSICA HCX 100 T6 (A6:3) 1,1KW EXE | 2609.85 |
| CATHCX0286 | VENTILADOR SERIE TRIFÁSICA HCX 100 T6 (A6:3) 1,5KW EXE | 3044.46 |
| CATHCX0287 | VENTILADOR SERIE TRIFÁSICA HCX 100 T6 (A6:3) 2,2KW EXE | 3466.63 |
| CATHCX0288 | VENTILADOR SERIE TRIFÁSICA HCX 100 T6 (A6:3) 3KW EXE | 4172.2 |
| CATHCX0289 | VENTILADOR SERIE TRIFÁSICA HCX 100 T6 (A6:3) 4KW EXE | 4404.33 |
| CATHCX0290 | VENTILADOR SERIE TRIFÁSICA HCX 100 T6 (A6:3) 5,5KW EXE | 4634.94 |
| CATHCX0291 | VENTILADOR SERIE TRIFÁSICA HCX 112 T6 (A6:6) 1,5KW EXE | 4320.07 |
| CATHCX0292 | VENTILADOR SERIE TRIFÁSICA HCX 112 T6 (A6:6) 2,2KW EXE | 4742.24 |
| CATHCX0293 | VENTILADOR SERIE TRIFÁSICA HCX 112 T6 (A6:6) 3KW EXE | 5447.92 |
| CATHCX0294 | VENTILADOR SERIE TRIFÁSICA HCX 112 T6 (A6:6) 4KW EXE | 5680.05 |
| CATHCX0295 | VENTILADOR SERIE TRIFÁSICA HCX 112 T6 (A6:6) 5,5KW EXE | 5910.55 |
| CATHCX0296 | VENTILADOR SERIE TRIFÁSICA HCX 112 T6 (A6:6) 11KW EXE | 7947.98 |
| CATHCX0297 | VENTILADOR SERIE TRIFÁSICA HCX 112 T6 (A6:3) 1,5KW EXE | 4087.19 |
| CATHCX0298 | VENTILADOR SERIE TRIFÁSICA HCX 112 T6 (A6:3) 2,2KW EXE | 4509.25 |
| CATHCX0299 | VENTILADOR SERIE TRIFÁSICA HCX 112 T6 (A6:3) 3KW EXE | 5214.93 |
| CATHCX0300 | VENTILADOR SERIE TRIFÁSICA HCX 112 T6 (A6:3) 4KW EXE | 5447.06 |
| CATHCX0301 | VENTILADOR SERIE TRIFÁSICA HCX 112 T6 (A6:3) 5,5KW EXE | 5677.56 |
| CATHCX0302 | VENTILADOR SERIE TRIFÁSICA HCX 112 T6 (A6:3) 11KW EXE | 7714.99 |
| CATHCX0303 | VENTILADOR SERIE TRIFÁSICA HCX 125 T6 (A7:8) 3KW EXE | 6073.45 |
| CATHCX0304 | VENTILADOR SERIE TRIFÁSICA HCX 125 T6 (A7:8) 4KW EXE | 6305.58 |
| CATHCX0305 | VENTILADOR SERIE TRIFÁSICA HCX 125 T6 (A7:8) 5,5KW EXE | 6536.19 |
| CATHCX0306 | VENTILADOR SERIE TRIFÁSICA HCX 125 T6 (A7:8) 11KW EXE | 8573.61 |
| CATHCX0307 | VENTILADOR SERIE TRIFÁSICA HCX 125 T6 (A7:4) 2,2KW EXE | 5057.22 |
| CATHCX0308 | VENTILADOR SERIE TRIFÁSICA HCX 125 T6 (A7:4) 3KW EXE | 5762.9 |
| CATHCX0309 | VENTILADOR SERIE TRIFÁSICA HCX 125 T6 (A7:4) 4KW EXE | 5995.03 |
| CATHCX0310 | VENTILADOR SERIE TRIFÁSICA HCX 125 T6 (A7:4) 5,5KW EXE | 6225.53 |
| CATHCX0311 | VENTILADOR SERIE TRIFÁSICA HCX 125 T6 (A7:4) 11KW EXE | 8262.96 |
| CATHCX0312 | VENTILADOR SERIE TRIFÁSICA HCX 45 T6 (A0:6) 0,25KW EXNA | 729.48 |
| CATHCX0313 | VENTILADOR SERIE TRIFÁSICA HCX 45 T6 (A5:6) 0,25KW EXNA | 864.36 |
| CATHCX0314 | VENTILADOR SERIE TRIFÁSICA HCX 50 T6 (A0:6) 0,25KW EXNA | 826.07 |
| CATHCX0315 | VENTILADOR SERIE TRIFÁSICA HCX 50 T6 (A5:6) 0,25KW EXNA | 960.95 |
| CATHCX0316 | VENTILADOR SERIE TRIFÁSICA HCX 56 T6 (A5:6) 0,25KW EXNA | 1011.36 |
| CATHCX0317 | VENTILADOR SERIE TRIFÁSICA HCX 56 T6 (A5:6) 0,37KW EXNA | 1066.31 |
| CATHCX0318 | VENTILADOR SERIE TRIFÁSICA HCX 56 T6 (A5:6) 0,55KW EXNA | 1093.67 |
| CATHCX0319 | VENTILADOR SERIE TRIFÁSICA HCX 63 T6 (A5:6) 0,25KW EXNA | 1090.75 |
| CATHCX0320 | VENTILADOR SERIE TRIFÁSICA HCX 63 T6 (A5:6) 0,37KW EXNA | 1145.59 |
| CATHCX0321 | VENTILADOR SERIE TRIFÁSICA HCX 63 T6 (A5:6) 0,55KW EXNA | 1173.07 |
| CATHCX0322 | VENTILADOR SERIE TRIFÁSICA HCX 63 T6 (A5:6) 0,75KW EXNA | 1295.51 |
| CATHCX0323 | VENTILADOR SERIE TRIFÁSICA HCX 71 T6 (A5:6) 0,25KW EXNA | 1220.99 |
| CATHCX0324 | VENTILADOR SERIE TRIFÁSICA HCX 71 T6 (A5:6) 0,37KW EXNA | 1275.83 |
| CATHCX0325 | VENTILADOR SERIE TRIFÁSICA HCX 71 T6 (A5:6) 0,55KW EXNA | 1303.3 |
| CATHCX0326 | VENTILADOR SERIE TRIFÁSICA HCX 71 T6 (A5:6) 0,75KW EXNA | 1425.74 |
| CATHCX0327 | VENTILADOR SERIE TRIFÁSICA HCX 71 T6 (A5:6) 1,1KW EXNA | 1518.55 |
| CATHCX0328 | VENTILADOR SERIE TRIFÁSICA HCX 80 T6 (A5:6) 0,37KW EXNA | 1380.31 |
| CATHCX0329 | VENTILADOR SERIE TRIFÁSICA HCX 80 T6 (A5:6) 0,55KW EXNA | 1407.79 |
| CATHCX0330 | VENTILADOR SERIE TRIFÁSICA HCX 80 T6 (A5:6) 0,75KW EXNA | 1530.23 |
| CATHCX0331 | VENTILADOR SERIE TRIFÁSICA HCX 80 T6 (A5:6) 1,1KW EXNA | 1623.15 |
| CATHCX0332 | VENTILADOR SERIE TRIFÁSICA HCX 80 T6 (A5:6) 1,5KW EXNA | 1821.53 |
| CATHCX0333 | VENTILADOR SERIE TRIFÁSICA HCX 80 T6 (A5:6) 2,2KW EXNA | 2068.47 |
| CATHCX0334 | VENTILADOR SERIE TRIFÁSICA HCX 90 T6 (A6:6) 0,75KW EXNA | 2412.01 |
| CATHCX0335 | VENTILADOR SERIE TRIFÁSICA HCX 90 T6 (A6:6) 1,1KW EXNA | 2504.82 |
| CATHCX0336 | VENTILADOR SERIE TRIFÁSICA HCX 90 T6 (A6:6) 1,5KW EXNA | 2703.3 |
| CATHCX0337 | VENTILADOR SERIE TRIFÁSICA HCX 90 T6 (A6:6) 2,2KW EXNA | 2950.25 |
| CATHCX0338 | VENTILADOR SERIE TRIFÁSICA HCX 90 T6 (A6:6) 3KW EXNA | 3363.98 |
| CATHCX0339 | VENTILADOR SERIE TRIFÁSICA HCX 90 T6 (A6:6) 4KW EXNA | 3581.4 |
| CATHCX0340 | VENTILADOR SERIE TRIFÁSICA HCX 90 T6 (A6:3) 0,75KW EXNA | 2179.02 |
| CATHCX0341 | VENTILADOR SERIE TRIFÁSICA HCX 90 T6 (A6:3) 1,1KW EXNA | 2271.82 |
| CATHCX0342 | VENTILADOR SERIE TRIFÁSICA HCX 90 T6 (A6:3) 1,5KW EXNA | 2470.31 |
| CATHCX0343 | VENTILADOR SERIE TRIFÁSICA HCX 90 T6 (A6:3) 2,2KW EXNA | 2717.25 |
| CATHCX0344 | VENTILADOR SERIE TRIFÁSICA HCX 90 T6 (A6:3) 3KW EXNA | 3130.99 |
| CATHCX0345 | VENTILADOR SERIE TRIFÁSICA HCX 90 T6 (A6:3) 4KW EXNA | 3348.41 |
| CATHCX0346 | VENTILADOR SERIE TRIFÁSICA HCX 100 T6 (A6:6) 1,1KW EXNA | 2775.45 |
| CATHCX0347 | VENTILADOR SERIE TRIFÁSICA HCX 100 T6 (A6:6) 1,5KW EXNA | 2973.93 |
| CATHCX0348 | VENTILADOR SERIE TRIFÁSICA HCX 100 T6 (A6:6) 2,2KW EXNA | 3220.88 |
| CATHCX0349 | VENTILADOR SERIE TRIFÁSICA HCX 100 T6 (A6:6) 3KW EXNA | 3634.62 |
| CATHCX0350 | VENTILADOR SERIE TRIFÁSICA HCX 100 T6 (A6:6) 4KW EXNA | 3852.03 |
| CATHCX0351 | VENTILADOR SERIE TRIFÁSICA HCX 100 T6 (A6:6) 5,5KW EXNA | 4037.75 |
| CATHCX0352 | VENTILADOR SERIE TRIFÁSICA HCX 100 T6 (A6:3) 1,1KW EXNA | 2542.46 |
| CATHCX0353 | VENTILADOR SERIE TRIFÁSICA HCX 100 T6 (A6:3) 1,5KW EXNA | 2740.94 |
| CATHCX0354 | VENTILADOR SERIE TRIFÁSICA HCX 100 T6 (A6:3) 2,2KW EXNA | 2987.89 |
| CATHCX0355 | VENTILADOR SERIE TRIFÁSICA HCX 100 T6 (A6:3) 3KW EXNA | 3401.63 |
| CATHCX0356 | VENTILADOR SERIE TRIFÁSICA HCX 100 T6 (A6:3) 4KW EXNA | 3619.04 |
| CATHCX0357 | VENTILADOR SERIE TRIFÁSICA HCX 100 T6 (A6:3) 5,5KW EXNA | 3804.76 |
| CATHCX0358 | VENTILADOR SERIE TRIFÁSICA HCX 112 T6 (A6:6) 1,5KW EXNA | 4016.55 |
| CATHCX0359 | VENTILADOR SERIE TRIFÁSICA HCX 112 T6 (A6:6) 2,2KW EXNA | 4263.5 |
| CATHCX0360 | VENTILADOR SERIE TRIFÁSICA HCX 112 T6 (A6:6) 3KW EXNA | 4677.23 |
| CATHCX0361 | VENTILADOR SERIE TRIFÁSICA HCX 112 T6 (A6:6) 4KW EXNA | 4894.65 |
| CATHCX0362 | VENTILADOR SERIE TRIFÁSICA HCX 112 T6 (A6:6) 5,5KW EXNA | 5080.48 |
| CATHCX0363 | VENTILADOR SERIE TRIFÁSICA HCX 112 T6 (A6:6) 11KW EXNA | 7250.41 |
| CATHCX0364 | VENTILADOR SERIE TRIFÁSICA HCX 112 T6 (A6:3) 1,5KW EXNA | 3783.56 |
| CATHCX0365 | VENTILADOR SERIE TRIFÁSICA HCX 112 T6 (A6:3) 2,2KW EXNA | 4030.51 |
| CATHCX0366 | VENTILADOR SERIE TRIFÁSICA HCX 112 T6 (A6:3) 3KW EXNA | 4444.24 |
| CATHCX0367 | VENTILADOR SERIE TRIFÁSICA HCX 112 T6 (A6:3) 4KW EXNA | 4661.66 |
| CATHCX0368 | VENTILADOR SERIE TRIFÁSICA HCX 112 T6 (A6:3) 5,5KW EXNA | 4847.49 |
| CATHCX0369 | VENTILADOR SERIE TRIFÁSICA HCX 112 T6 (A6:3) 11KW EXNA | 7017.42 |
| CATHCX0370 | VENTILADOR SERIE TRIFÁSICA HCX 125 T6 (A7:8) 3KW EXNA | 5302.87 |
| CATHCX0371 | VENTILADOR SERIE TRIFÁSICA HCX 125 T6 (A7:8) 4KW EXNA | 5520.29 |
| CATHCX0372 | VENTILADOR SERIE TRIFÁSICA HCX 125 T6 (A7:8) 5,5KW EXNA | 5706.01 |
| CATHCX0373 | VENTILADOR SERIE TRIFÁSICA HCX 125 T6 (A7:8) 11KW EXNA | 7876.05 |
| CATHCX0374 | VENTILADOR SERIE TRIFÁSICA HCX 125 T6 (A7:4) 2,2KW EXNA | 4578.48 |
| CATHCX0375 | VENTILADOR SERIE TRIFÁSICA HCX 125 T6 (A7:4) 3KW EXNA | 4992.22 |
| CATHCX0376 | VENTILADOR SERIE TRIFÁSICA HCX 125 T6 (A7:4) 4KW EXNA | 5209.63 |
| CATHCX0377 | VENTILADOR SERIE TRIFÁSICA HCX 125 T6 (A7:4) 5,5KW EXNA | 5395.46 |
| CATHCX0378 | VENTILADOR SERIE TRIFÁSICA HCX 125 T6 (A7:4) 11KW EXNA | 7565.39 |
| CATHMX0001 | VENTILADOR SERIE TRIFÁSICA HMX 35 T4 (A0:6) 0,25KW EXD | 874.85 |
| CATHMX0002 | VENTILADOR SERIE TRIFÁSICA HMX 40 T4 (A0:6) 0,25KW EXD | 918.77 |
| CATHMX0003 | VENTILADOR SERIE TRIFÁSICA HMX 45 T4 (A0:6) 0,25KW EXD | 976.42 |
| CATHMX0004 | VENTILADOR SERIE TRIFÁSICA HMX 45 T4 (A5:6) 0,25KW EXD | 1111.3 |
| CATHMX0005 | VENTILADOR SERIE TRIFÁSICA HMX 45 T4 (A5:6) 0,37KW EXD | 1138.35 |
| CATHMX0006 | VENTILADOR SERIE TRIFÁSICA HMX 45 T4 (A5:6) 0,55KW EXD | 1185.29 |
| CATHMX0007 | VENTILADOR SERIE TRIFÁSICA HMX 50 T4 (A0:6) 0,37KW EXD | 1121.15 |
| CATHMX0008 | VENTILADOR SERIE TRIFÁSICA HMX 50 T4 (A5:6) 0,25KW EXD | 1229.1 |
| CATHMX0009 | VENTILADOR SERIE TRIFÁSICA HMX 50 T4 (A5:6) 0,37KW EXD | 1256.14 |
| CATHMX0010 | VENTILADOR SERIE TRIFÁSICA HMX 50 T4 (A5:6) 0,55KW EXD | 1303.08 |
| CATHMX0011 | VENTILADOR SERIE TRIFÁSICA HMX 50 T4 (A5:6) 0,75KW EXD | 1330.13 |
| CATHMX0012 | VENTILADOR SERIE TRIFÁSICA HMX 56 T4 (A5:6) 0,37KW EXD | 1359.33 |
| CATHMX0013 | VENTILADOR SERIE TRIFÁSICA HMX 56 T4 (A5:6) 0,55KW EXD | 1406.27 |
| CATHMX0014 | VENTILADOR SERIE TRIFÁSICA HMX 56 T4 (A5:6) 0,75KW EXD | 1433.32 |
| CATHMX0015 | VENTILADOR SERIE TRIFÁSICA HMX 56 T4 (A5:6) 1,1KW EXD | 1510.11 |
| CATHMX0016 | VENTILADOR SERIE TRIFÁSICA HMX 56 T4 (A5:6) 1,5KW EXD | 1648.14 |
| CATHMX0017 | VENTILADOR SERIE TRIFÁSICA HMX 56 T4 (A5:6) 2,2KW EXD | 2015.15 |
| CATHMX0018 | VENTILADOR SERIE TRIFÁSICA HMX 63 T4 (A5:6) 0,37KW EXD | 1449.97 |
| CATHMX0019 | VENTILADOR SERIE TRIFÁSICA HMX 63 T4 (A5:6) 0,55KW EXD | 1496.92 |
| CATHMX0020 | VENTILADOR SERIE TRIFÁSICA HMX 63 T4 (A5:6) 0,75KW EXD | 1523.96 |
| CATHMX0021 | VENTILADOR SERIE TRIFÁSICA HMX 63 T4 (A5:6) 1,1KW EXD | 1600.76 |
| CATHMX0022 | VENTILADOR SERIE TRIFÁSICA HMX 63 T4 (A5:6) 1,5KW EXD | 1738.67 |
| CATHMX0023 | VENTILADOR SERIE TRIFÁSICA HMX 63 T4 (A5:6) 2,2KW EXD | 2105.79 |
| CATHMX0024 | VENTILADOR SERIE TRIFÁSICA HMX 63 T4 (A5:6) 3KW EXD | 2255.06 |
| CATHMX0025 | VENTILADOR SERIE TRIFÁSICA HMX 71 T4 (A5:6) 0,75KW EXD | 1646.62 |
| CATHMX0026 | VENTILADOR SERIE TRIFÁSICA HMX 71 T4 (A5:6) 1,1KW EXD | 1723.42 |
| CATHMX0027 | VENTILADOR SERIE TRIFÁSICA HMX 71 T4 (A5:6) 1,5KW EXD | 1861.44 |
| CATHMX0028 | VENTILADOR SERIE TRIFÁSICA HMX 71 T4 (A5:6) 2,2KW EXD | 2228.45 |
| CATHMX0029 | VENTILADOR SERIE TRIFÁSICA HMX 71 T4 (A5:6) 3KW EXD | 2377.83 |
| CATHMX0030 | VENTILADOR SERIE TRIFÁSICA HMX 71 T4 (A5:6) 4KW EXD | 2756.19 |
| CATHMX0031 | VENTILADOR SERIE TRIFÁSICA HMX 80 T4 (A5:6) 1,1KW EXD | 1842.51 |
| CATHMX0032 | VENTILADOR SERIE TRIFÁSICA HMX 80 T4 (A5:6) 1,5KW EXD | 1980.42 |
| CATHMX0033 | VENTILADOR SERIE TRIFÁSICA HMX 80 T4 (A5:6) 2,2KW EXD | 2347.43 |
| CATHMX0034 | VENTILADOR SERIE TRIFÁSICA HMX 80 T4 (A5:6) 3KW EXD | 2496.81 |
| CATHMX0035 | VENTILADOR SERIE TRIFÁSICA HMX 80 T4 (A5:6) 4KW EXD | 2875.29 |
| CATHMX0036 | VENTILADOR SERIE TRIFÁSICA HMX 90 T4 (A6:6) 3KW EXD | 3545.81 |
| CATHMX0037 | VENTILADOR SERIE TRIFÁSICA HMX 90 T4 (A6:6) 4KW EXD | 3924.18 |
| CATHMX0038 | VENTILADOR SERIE TRIFÁSICA HMX 90 T4 (A6:6) 5,5KW EXD | 4412.12 |
| CATHMX0039 | VENTILADOR SERIE TRIFÁSICA HMX 90 T4 (A6:6) 11KW EXD | 6416.34 |
| CATHMX0040 | VENTILADOR SERIE TRIFÁSICA HMX 90 T4 (A6:6) 15KW EXD | 6787.24 |
| CATHMX0041 | VENTILADOR SERIE TRIFÁSICA HMX 90 T4 (A6:3) 3KW EXD | 3312.82 |
| CATHMX0042 | VENTILADOR SERIE TRIFÁSICA HMX 90 T4 (A6:3) 4KW EXD | 3691.19 |
| CATHMX0043 | VENTILADOR SERIE TRIFÁSICA HMX 90 T4 (A6:3) 5,5KW EXD | 4179.13 |
| CATHMX0044 | VENTILADOR SERIE TRIFÁSICA HMX 90 T4 (A6:3) 11KW EXD | 6183.35 |
| CATHMX0045 | VENTILADOR SERIE TRIFÁSICA HMX 90 T4 (A6:3) 15KW EXD | 6554.25 |
| CATHMX0046 | VENTILADOR SERIE TRIFÁSICA HMX 100 T4 (A6:6) 5,5KW EXD | 4507.2 |
| CATHMX0047 | VENTILADOR SERIE TRIFÁSICA HMX 100 T4 (A6:6) 11KW EXD | 6511.53 |
| CATHMX0048 | VENTILADOR SERIE TRIFÁSICA HMX 100 T4 (A6:6) 15KW EXD | 6882.32 |
| CATHMX0049 | VENTILADOR SERIE TRIFÁSICA HMX 100 T4 (A6:3) 5,5KW EXD | 4274.31 |
| CATHMX0050 | VENTILADOR SERIE TRIFÁSICA HMX 100 T4 (A6:3) 11KW EXD | 6278.53 |
| CATHMX0051 | VENTILADOR SERIE TRIFÁSICA HMX 100 T4 (A6:3) 15KW EXD | 6649.33 |
| CATHMX0052 | VENTILADOR SERIE TRIFÁSICA HMX 112 T4 (A6:6) 5,5KW EXD | 5757.6 |
| CATHMX0053 | VENTILADOR SERIE TRIFÁSICA HMX 112 T4 (A6:6) 11KW EXD | 7761.82 |
| CATHMX0054 | VENTILADOR SERIE TRIFÁSICA HMX 112 T4 (A6:6) 15KW EXD | 8132.73 |
| CATHMX0055 | VENTILADOR SERIE TRIFÁSICA HMX 112 T4 (A6:3) 5,5KW EXD | 5524.61 |
| CATHMX0056 | VENTILADOR SERIE TRIFÁSICA HMX 112 T4 (A6:3) 11KW EXD | 7528.83 |
| CATHMX0057 | VENTILADOR SERIE TRIFÁSICA HMX 112 T4 (A6:3) 15KW EXD | 7899.74 |
| CATHMX0058 | VENTILADOR SERIE TRIFÁSICA HMX 125 T4 (A7:8) 11KW EXD | 8416.66 |
| CATHMX0059 | VENTILADOR SERIE TRIFÁSICA HMX 125 T4 (A7:8) 15KW EXD | 8787.57 |
| CATHMX0060 | VENTILADOR SERIE TRIFÁSICA HMX 125 T4 (A7:4) 11KW EXD | 8106.01 |
| CATHMX0061 | VENTILADOR SERIE TRIFÁSICA HMX 125 T4 (A7:4) 15KW EXD | 8476.91 |
| CATHMX0062 | VENTILADOR SERIE TRIFÁSICA HMX 35 T4 (A0:6) 0,25KW EXE | 656.79 |
| CATHMX0063 | VENTILADOR SERIE TRIFÁSICA HMX 40 T4 (A0:6) 0,25KW EXE | 700.7 |
| CATHMX0064 | VENTILADOR SERIE TRIFÁSICA HMX 45 T4 (A0:6) 0,25KW EXE | 758.36 |
| CATHMX0065 | VENTILADOR SERIE TRIFÁSICA HMX 45 T4 (A5:6) 0,25KW EXE | 893.24 |
| CATHMX0066 | VENTILADOR SERIE TRIFÁSICA HMX 45 T4 (A5:6) 0,37KW EXE | 911.95 |
| CATHMX0067 | VENTILADOR SERIE TRIFÁSICA HMX 45 T4 (A5:6) 0,55KW EXE | 974.26 |
| CATHMX0068 | VENTILADOR SERIE TRIFÁSICA HMX 50 T4 (A0:6) 0,37KW EXE | 894.75 |
| CATHMX0069 | VENTILADOR SERIE TRIFÁSICA HMX 50 T4 (A5:6) 0,25KW EXE | 1011.03 |
| CATHMX0070 | VENTILADOR SERIE TRIFÁSICA HMX 50 T4 (A5:6) 0,37KW EXE | 1029.75 |
| CATHMX0071 | VENTILADOR SERIE TRIFÁSICA HMX 50 T4 (A5:6) 0,55KW EXE | 1092.05 |
| CATHMX0072 | VENTILADOR SERIE TRIFÁSICA HMX 50 T4 (A5:6) 0,75KW EXE | 1121.69 |
| CATHMX0073 | VENTILADOR SERIE TRIFÁSICA HMX 56 T4 (A5:6) 0,37KW EXE | 1132.94 |
| CATHMX0074 | VENTILADOR SERIE TRIFÁSICA HMX 56 T4 (A5:6) 0,55KW EXE | 1195.24 |
| CATHMX0075 | VENTILADOR SERIE TRIFÁSICA HMX 56 T4 (A5:6) 0,75KW EXE | 1224.88 |
| CATHMX0076 | VENTILADOR SERIE TRIFÁSICA HMX 56 T4 (A5:6) 1,1KW EXE | 1330.77 |
| CATHMX0077 | VENTILADOR SERIE TRIFÁSICA HMX 56 T4 (A5:6) 1,5KW EXE | 1393.08 |
| CATHMX0078 | VENTILADOR SERIE TRIFÁSICA HMX 56 T4 (A5:6) 2,2KW EXE | 1620.55 |
| CATHMX0079 | VENTILADOR SERIE TRIFÁSICA HMX 63 T4 (A5:6) 0,37KW EXE | 1223.58 |
| CATHMX0080 | VENTILADOR SERIE TRIFÁSICA HMX 63 T4 (A5:6) 0,55KW EXE | 1285.78 |
| CATHMX0081 | VENTILADOR SERIE TRIFÁSICA HMX 63 T4 (A5:6) 0,75KW EXE | 1315.41 |
| CATHMX0082 | VENTILADOR SERIE TRIFÁSICA HMX 63 T4 (A5:6) 1,1KW EXE | 1421.31 |
| CATHMX0083 | VENTILADOR SERIE TRIFÁSICA HMX 63 T4 (A5:6) 1,5KW EXE | 1483.72 |
| CATHMX0084 | VENTILADOR SERIE TRIFÁSICA HMX 63 T4 (A5:6) 2,2KW EXE | 1711.09 |
| CATHMX0085 | VENTILADOR SERIE TRIFÁSICA HMX 63 T4 (A5:6) 3KW EXE | 1773.39 |
| CATHMX0086 | VENTILADOR SERIE TRIFÁSICA HMX 71 T4 (A5:6) 0,75KW EXE | 1438.18 |
| CATHMX0087 | VENTILADOR SERIE TRIFÁSICA HMX 71 T4 (A5:6) 1,1KW EXE | 1544.08 |
| CATHMX0088 | VENTILADOR SERIE TRIFÁSICA HMX 71 T4 (A5:6) 1,5KW EXE | 1606.38 |
| CATHMX0089 | VENTILADOR SERIE TRIFÁSICA HMX 71 T4 (A5:6) 2,2KW EXE | 1833.75 |
| CATHMX0090 | VENTILADOR SERIE TRIFÁSICA HMX 71 T4 (A5:6) 3KW EXE | 1896.05 |
| CATHMX0091 | VENTILADOR SERIE TRIFÁSICA HMX 71 T4 (A5:6) 4KW EXE | 2167.12 |
| CATHMX0092 | VENTILADOR SERIE TRIFÁSICA HMX 80 T4 (A5:6) 1,1KW EXE | 1663.06 |
| CATHMX0093 | VENTILADOR SERIE TRIFÁSICA HMX 80 T4 (A5:6) 1,5KW EXE | 1725.37 |
| CATHMX0094 | VENTILADOR SERIE TRIFÁSICA HMX 80 T4 (A5:6) 2,2KW EXE | 1952.84 |
| CATHMX0095 | VENTILADOR SERIE TRIFÁSICA HMX 80 T4 (A5:6) 3KW EXE | 2015.15 |
| CATHMX0096 | VENTILADOR SERIE TRIFÁSICA HMX 80 T4 (A5:6) 4KW EXE | 2286.21 |
| CATHMX0097 | VENTILADOR SERIE TRIFÁSICA HMX 90 T4 (A6:6) 3KW EXE | 3064.04 |
| CATHMX0098 | VENTILADOR SERIE TRIFÁSICA HMX 90 T4 (A6:6) 4KW EXE | 3335.1 |
| CATHMX0099 | VENTILADOR SERIE TRIFÁSICA HMX 90 T4 (A6:6) 5,5KW EXE | 4020.56 |
| CATHMX0100 | VENTILADOR SERIE TRIFÁSICA HMX 90 T4 (A6:6) 11KW EXE | 5336.73 |
| CATHMX0101 | VENTILADOR SERIE TRIFÁSICA HMX 90 T4 (A6:6) 15KW EXE | 5810.28 |
| CATHMX0102 | VENTILADOR SERIE TRIFÁSICA HMX 90 T4 (A6:3) 3KW EXE | 2831.15 |
| CATHMX0103 | VENTILADOR SERIE TRIFÁSICA HMX 90 T4 (A6:3) 4KW EXE | 3102.11 |
| CATHMX0104 | VENTILADOR SERIE TRIFÁSICA HMX 90 T4 (A6:3) 5,5KW EXE | 3787.56 |
| CATHMX0105 | VENTILADOR SERIE TRIFÁSICA HMX 90 T4 (A6:3) 11KW EXE | 5103.74 |
| CATHMX0106 | VENTILADOR SERIE TRIFÁSICA HMX 90 T4 (A6:3) 15KW EXE | 5577.4 |
| CATHMX0107 | VENTILADOR SERIE TRIFÁSICA HMX 100 T4 (A6:6) 5,5KW EXE | 4115.63 |
| CATHMX0108 | VENTILADOR SERIE TRIFÁSICA HMX 100 T4 (A6:6) 11KW EXE | 5431.91 |
| CATHMX0109 | VENTILADOR SERIE TRIFÁSICA HMX 100 T4 (A6:6) 15KW EXE | 5905.47 |
| CATHMX0110 | VENTILADOR SERIE TRIFÁSICA HMX 100 T4 (A6:3) 5,5KW EXE | 3882.64 |
| CATHMX0111 | VENTILADOR SERIE TRIFÁSICA HMX 100 T4 (A6:3) 11KW EXE | 5198.92 |
| CATHMX0112 | VENTILADOR SERIE TRIFÁSICA HMX 100 T4 (A6:3) 15KW EXE | 5672.48 |
| CATHMX0113 | VENTILADOR SERIE TRIFÁSICA HMX 112 T4 (A6:6) 5,5KW EXE | 5365.93 |
| CATHMX0114 | VENTILADOR SERIE TRIFÁSICA HMX 112 T4 (A6:6) 11KW EXE | 6682.21 |
| CATHMX0115 | VENTILADOR SERIE TRIFÁSICA HMX 112 T4 (A6:6) 15KW EXE | 7155.77 |
| CATHMX0116 | VENTILADOR SERIE TRIFÁSICA HMX 112 T4 (A6:3) 5,5KW EXE | 5133.05 |
| CATHMX0117 | VENTILADOR SERIE TRIFÁSICA HMX 112 T4 (A6:3) 11KW EXE | 6449.22 |
| CATHMX0118 | VENTILADOR SERIE TRIFÁSICA HMX 112 T4 (A6:3) 15KW EXE | 6922.77 |
| CATHMX0119 | VENTILADOR SERIE TRIFÁSICA HMX 125 T4 (A7:8) 11KW EXE | 7337.05 |
| CATHMX0120 | VENTILADOR SERIE TRIFÁSICA HMX 125 T4 (A7:8) 15KW EXE | 7810.61 |
| CATHMX0121 | VENTILADOR SERIE TRIFÁSICA HMX 125 T4 (A7:4) 11KW EXE | 7026.4 |
| CATHMX0122 | VENTILADOR SERIE TRIFÁSICA HMX 125 T4 (A7:4) 15KW EXE | 7499.95 |
| CATHMX0123 | VENTILADOR SERIE TRIFÁSICA HMX 35 T4 (A0:6) 0,25KW EXNA | 600.11 |
| CATHMX0124 | VENTILADOR SERIE TRIFÁSICA HMX 40 T4 (A0:6) 0,25KW EXNA | 644.02 |
| CATHMX0125 | VENTILADOR SERIE TRIFÁSICA HMX 45 T4 (A0:6) 0,25KW EXNA | 701.57 |
| CATHMX0126 | VENTILADOR SERIE TRIFÁSICA HMX 45 T4 (A5:6) 0,25KW EXNA | 836.56 |
| CATHMX0127 | VENTILADOR SERIE TRIFÁSICA HMX 45 T4 (A5:6) 0,37KW EXNA | 849.22 |
| CATHMX0128 | VENTILADOR SERIE TRIFÁSICA HMX 45 T4 (A5:6) 0,55KW EXNA | 914.66 |
| CATHMX0129 | VENTILADOR SERIE TRIFÁSICA HMX 50 T4 (A0:6) 0,37KW EXNA | 832.02 |
| CATHMX0130 | VENTILADOR SERIE TRIFÁSICA HMX 50 T4 (A5:6) 0,25KW EXNA | 954.35 |
| CATHMX0131 | VENTILADOR SERIE TRIFÁSICA HMX 50 T4 (A5:6) 0,37KW EXNA | 967.01 |
| CATHMX0132 | VENTILADOR SERIE TRIFÁSICA HMX 50 T4 (A5:6) 0,55KW EXNA | 1032.45 |
| CATHMX0133 | VENTILADOR SERIE TRIFÁSICA HMX 50 T4 (A5:6) 0,75KW EXNA | 1095.73 |
| CATHMX0134 | VENTILADOR SERIE TRIFÁSICA HMX 56 T4 (A5:6) 0,37KW EXNA | 1070.2 |
| CATHMX0135 | VENTILADOR SERIE TRIFÁSICA HMX 56 T4 (A5:6) 0,55KW EXNA | 1135.64 |
| CATHMX0136 | VENTILADOR SERIE TRIFÁSICA HMX 56 T4 (A5:6) 0,75KW EXNA | 1198.92 |
| CATHMX0137 | VENTILADOR SERIE TRIFÁSICA HMX 56 T4 (A5:6) 1,1KW EXNA | 1266.52 |
| CATHMX0138 | VENTILADOR SERIE TRIFÁSICA HMX 56 T4 (A5:6) 1,5KW EXNA | 1315.09 |
| CATHMX0139 | VENTILADOR SERIE TRIFÁSICA HMX 56 T4 (A5:6) 2,2KW EXNA | 1471.28 |
| CATHMX0140 | VENTILADOR SERIE TRIFÁSICA HMX 63 T4 (A5:6) 0,37KW EXNA | 1160.84 |
| CATHMX0141 | VENTILADOR SERIE TRIFÁSICA HMX 63 T4 (A5:6) 0,55KW EXNA | 1226.18 |
| CATHMX0142 | VENTILADOR SERIE TRIFÁSICA HMX 63 T4 (A5:6) 0,75KW EXNA | 1289.56 |
| CATHMX0143 | VENTILADOR SERIE TRIFÁSICA HMX 63 T4 (A5:6) 1,1KW EXNA | 1357.06 |
| CATHMX0144 | VENTILADOR SERIE TRIFÁSICA HMX 63 T4 (A5:6) 1,5KW EXNA | 1405.63 |
| CATHMX0145 | VENTILADOR SERIE TRIFÁSICA HMX 63 T4 (A5:6) 2,2KW EXNA | 1561.82 |
| CATHMX0146 | VENTILADOR SERIE TRIFÁSICA HMX 63 T4 (A5:6) 3KW EXNA | 1629.42 |
| CATHMX0147 | VENTILADOR SERIE TRIFÁSICA HMX 71 T4 (A5:6) 0,75KW EXNA | 1412.22 |
| CATHMX0148 | VENTILADOR SERIE TRIFÁSICA HMX 71 T4 (A5:6) 1,1KW EXNA | 1479.83 |
| CATHMX0149 | VENTILADOR SERIE TRIFÁSICA HMX 71 T4 (A5:6) 1,5KW EXNA | 1528.4 |
| CATHMX0150 | VENTILADOR SERIE TRIFÁSICA HMX 71 T4 (A5:6) 2,2KW EXNA | 1684.59 |
| CATHMX0151 | VENTILADOR SERIE TRIFÁSICA HMX 71 T4 (A5:6) 3KW EXNA | 1752.08 |
| CATHMX0152 | VENTILADOR SERIE TRIFÁSICA HMX 71 T4 (A5:6) 4KW EXNA | 1999.03 |
| CATHMX0153 | VENTILADOR SERIE TRIFÁSICA HMX 80 T4 (A5:6) 1,1KW EXNA | 1598.81 |
| CATHMX0154 | VENTILADOR SERIE TRIFÁSICA HMX 80 T4 (A5:6) 1,5KW EXNA | 1647.38 |
| CATHMX0155 | VENTILADOR SERIE TRIFÁSICA HMX 80 T4 (A5:6) 2,2KW EXNA | 1803.57 |
| CATHMX0156 | VENTILADOR SERIE TRIFÁSICA HMX 80 T4 (A5:6) 3KW EXNA | 1871.18 |
| CATHMX0157 | VENTILADOR SERIE TRIFÁSICA HMX 80 T4 (A5:6) 4KW EXNA | 2118.12 |
| CATHMX0158 | VENTILADOR SERIE TRIFÁSICA HMX 90 T4 (A6:6) 3KW EXNA | 2920.07 |
| CATHMX0159 | VENTILADOR SERIE TRIFÁSICA HMX 90 T4 (A6:6) 4KW EXNA | 3167.12 |
| CATHMX0160 | VENTILADOR SERIE TRIFÁSICA HMX 90 T4 (A6:6) 5,5KW EXNA | 3627.26 |
| CATHMX0161 | VENTILADOR SERIE TRIFÁSICA HMX 90 T4 (A6:6) 11KW EXNA | 4986.7 |
| CATHMX0162 | VENTILADOR SERIE TRIFÁSICA HMX 90 T4 (A6:6) 15KW EXNA | 5429.97 |
| CATHMX0163 | VENTILADOR SERIE TRIFÁSICA HMX 90 T4 (A6:3) 3KW EXNA | 2687.08 |
| CATHMX0164 | VENTILADOR SERIE TRIFÁSICA HMX 90 T4 (A6:3) 4KW EXNA | 2934.13 |
| CATHMX0165 | VENTILADOR SERIE TRIFÁSICA HMX 90 T4 (A6:3) 5,5KW EXNA | 3394.27 |
| CATHMX0166 | VENTILADOR SERIE TRIFÁSICA HMX 90 T4 (A6:3) 11KW EXNA | 4753.71 |
| CATHMX0167 | VENTILADOR SERIE TRIFÁSICA HMX 90 T4 (A6:3) 15KW EXNA | 5196.98 |
| CATHMX0168 | VENTILADOR SERIE TRIFÁSICA HMX 100 T4 (A6:6) 5,5KW EXNA | 3722.34 |
| CATHMX0169 | VENTILADOR SERIE TRIFÁSICA HMX 100 T4 (A6:6) 11KW EXNA | 5081.78 |
| CATHMX0170 | VENTILADOR SERIE TRIFÁSICA HMX 100 T4 (A6:6) 15KW EXNA | 5525.05 |
| CATHMX0171 | VENTILADOR SERIE TRIFÁSICA HMX 100 T4 (A6:3) 5,5KW EXNA | 3489.35 |
| CATHMX0172 | VENTILADOR SERIE TRIFÁSICA HMX 100 T4 (A6:3) 11KW EXNA | 4848.79 |
| CATHMX0173 | VENTILADOR SERIE TRIFÁSICA HMX 100 T4 (A6:3) 15KW EXNA | 5292.05 |
| CATHMX0174 | VENTILADOR SERIE TRIFÁSICA HMX 112 T4 (A6:6) 5,5KW EXNA | 4972.64 |
| CATHMX0175 | VENTILADOR SERIE TRIFÁSICA HMX 112 T4 (A6:6) 11KW EXNA | 6332.08 |
| CATHMX0176 | VENTILADOR SERIE TRIFÁSICA HMX 112 T4 (A6:6) 15KW EXNA | 6775.34 |
| CATHMX0177 | VENTILADOR SERIE TRIFÁSICA HMX 112 T4 (A6:3) 5,5KW EXNA | 4739.76 |
| CATHMX0178 | VENTILADOR SERIE TRIFÁSICA HMX 112 T4 (A6:3) 11KW EXNA | 6099.09 |
| CATHMX0179 | VENTILADOR SERIE TRIFÁSICA HMX 112 T4 (A6:3) 15KW EXNA | 6542.46 |
| CATHMX0180 | VENTILADOR SERIE TRIFÁSICA HMX 125 T4 (A7:8) 11KW EXNA | 6986.92 |
| CATHMX0181 | VENTILADOR SERIE TRIFÁSICA HMX 125 T4 (A7:8) 15KW EXNA | 7430.18 |
| CATHMX0182 | VENTILADOR SERIE TRIFÁSICA HMX 125 T4 (A7:4) 11KW EXNA | 6676.26 |
| CATHMX0183 | VENTILADOR SERIE TRIFÁSICA HMX 125 T4 (A7:4) 15KW EXNA | 7119.64 |
| CATHMX0184 | VENTILADOR SERIE TRIFÁSICA HMX 40 T6 (A0:6) 0,37KW EXD | 984.21 |
| CATHMX0185 | VENTILADOR SERIE TRIFÁSICA HMX 45 T6 (A0:6) 0,37KW EXD | 1041.86 |
| CATHMX0186 | VENTILADOR SERIE TRIFÁSICA HMX 45 T6 (A5:6) 0,37KW EXD | 1176.75 |
| CATHMX0187 | VENTILADOR SERIE TRIFÁSICA HMX 50 T6 (A0:6) 0,37KW EXD | 1159.55 |
| CATHMX0188 | VENTILADOR SERIE TRIFÁSICA HMX 50 T6 (A5:6) 0,37KW EXD | 1294.54 |
| CATHMX0189 | VENTILADOR SERIE TRIFÁSICA HMX 56 T6 (A5:6) 0,37KW EXD | 1397.73 |
| CATHMX0190 | VENTILADOR SERIE TRIFÁSICA HMX 56 T6 (A5:6) 0,55KW EXD | 1433.32 |
| CATHMX0191 | VENTILADOR SERIE TRIFÁSICA HMX 56 T6 (A5:6) 0,75KW EXD | 1460.36 |
| CATHMX0192 | VENTILADOR SERIE TRIFÁSICA HMX 63 T6 (A5:6) 0,37KW EXD | 1488.37 |
| CATHMX0193 | VENTILADOR SERIE TRIFÁSICA HMX 63 T6 (A5:6) 0,55KW EXD | 1523.96 |
| CATHMX0194 | VENTILADOR SERIE TRIFÁSICA HMX 63 T6 (A5:6) 0,75KW EXD | 1550.89 |
| CATHMX0195 | VENTILADOR SERIE TRIFÁSICA HMX 63 T6 (A5:6) 1,1KW EXD | 1637.75 |
| CATHMX0196 | VENTILADOR SERIE TRIFÁSICA HMX 71 T6 (A5:6) 0,37KW EXD | 1611.03 |
| CATHMX0197 | VENTILADOR SERIE TRIFÁSICA HMX 71 T6 (A5:6) 0,55KW EXD | 1646.62 |
| CATHMX0198 | VENTILADOR SERIE TRIFÁSICA HMX 71 T6 (A5:6) 0,75KW EXD | 1673.66 |
| CATHMX0199 | VENTILADOR SERIE TRIFÁSICA HMX 71 T6 (A5:6) 1,1KW EXD | 1760.41 |
| CATHMX0200 | VENTILADOR SERIE TRIFÁSICA HMX 71 T6 (A5:6) 1,5KW EXD | 1933.91 |
| CATHMX0201 | VENTILADOR SERIE TRIFÁSICA HMX 80 T6 (A5:6) 0,55KW EXD | 1765.6 |
| CATHMX0202 | VENTILADOR SERIE TRIFÁSICA HMX 80 T6 (A5:6) 0,75KW EXD | 1792.65 |
| CATHMX0203 | VENTILADOR SERIE TRIFÁSICA HMX 80 T6 (A5:6) 1,1KW EXD | 1879.4 |
| CATHMX0204 | VENTILADOR SERIE TRIFÁSICA HMX 80 T6 (A5:6) 1,5KW EXD | 2053 |
| CATHMX0205 | VENTILADOR SERIE TRIFÁSICA HMX 80 T6 (A5:6) 2,2KW EXD | 2417.2 |
| CATHMX0206 | VENTILADOR SERIE TRIFÁSICA HMX 80 T6 (A5:6) 3KW EXD | 2640.56 |
| CATHMX0207 | VENTILADOR SERIE TRIFÁSICA HMX 90 T6 (A6:6) 1,1KW EXD | 2928.4 |
| CATHMX0208 | VENTILADOR SERIE TRIFÁSICA HMX 90 T6 (A6:6) 1,5KW EXD | 3102 |
| CATHMX0209 | VENTILADOR SERIE TRIFÁSICA HMX 90 T6 (A6:6) 2,2KW EXD | 3466.09 |
| CATHMX0210 | VENTILADOR SERIE TRIFÁSICA HMX 90 T6 (A6:6) 3KW EXD | 3689.46 |
| CATHMX0211 | VENTILADOR SERIE TRIFÁSICA HMX 90 T6 (A6:6) 4KW EXD | 4420.66 |
| CATHMX0212 | VENTILADOR SERIE TRIFÁSICA HMX 90 T6 (A6:6) 5,5KW EXD | 4753.49 |
| CATHMX0213 | VENTILADOR SERIE TRIFÁSICA HMX 90 T6 (A6:3) 1,1KW EXD | 2695.41 |
| CATHMX0214 | VENTILADOR SERIE TRIFÁSICA HMX 90 T6 (A6:3) 1,5KW EXD | 2869.01 |
| CATHMX0215 | VENTILADOR SERIE TRIFÁSICA HMX 90 T6 (A6:3) 2,2KW EXD | 3233.21 |
| CATHMX0216 | VENTILADOR SERIE TRIFÁSICA HMX 90 T6 (A6:3) 3KW EXD | 3456.47 |
| CATHMX0217 | VENTILADOR SERIE TRIFÁSICA HMX 90 T6 (A6:3) 4KW EXD | 4187.67 |
| CATHMX0218 | VENTILADOR SERIE TRIFÁSICA HMX 90 T6 (A6:3) 5,5KW EXD | 4520.61 |
| CATHMX0219 | VENTILADOR SERIE TRIFÁSICA HMX 100 T6 (A6:6) 1,5KW EXD | 3197.08 |
| CATHMX0220 | VENTILADOR SERIE TRIFÁSICA HMX 100 T6 (A6:6) 2,2KW EXD | 3561.28 |
| CATHMX0221 | VENTILADOR SERIE TRIFÁSICA HMX 100 T6 (A6:6) 3KW EXD | 3784.54 |
| CATHMX0222 | VENTILADOR SERIE TRIFÁSICA HMX 100 T6 (A6:6) 4KW EXD | 4515.74 |
| CATHMX0223 | VENTILADOR SERIE TRIFÁSICA HMX 100 T6 (A6:6) 5,5KW EXD | 4848.68 |
| CATHMX0224 | VENTILADOR SERIE TRIFÁSICA HMX 100 T6 (A6:6) 11KW EXD | 6582.27 |
| CATHMX0225 | VENTILADOR SERIE TRIFÁSICA HMX 100 T6 (A6:3) 1,5KW EXD | 2964.09 |
| CATHMX0226 | VENTILADOR SERIE TRIFÁSICA HMX 100 T6 (A6:3) 2,2KW EXD | 3328.29 |
| CATHMX0227 | VENTILADOR SERIE TRIFÁSICA HMX 100 T6 (A6:3) 3KW EXD | 3551.65 |
| CATHMX0228 | VENTILADOR SERIE TRIFÁSICA HMX 100 T6 (A6:3) 4KW EXD | 4282.86 |
| CATHMX0229 | VENTILADOR SERIE TRIFÁSICA HMX 100 T6 (A6:3) 5,5KW EXD | 4615.69 |
| CATHMX0230 | VENTILADOR SERIE TRIFÁSICA HMX 100 T6 (A6:3) 11KW EXD | 6349.28 |
| CATHMX0231 | VENTILADOR SERIE TRIFÁSICA HMX 112 T6 (A6:6) 2,2KW EXD | 4811.58 |
| CATHMX0232 | VENTILADOR SERIE TRIFÁSICA HMX 112 T6 (A6:6) 3KW EXD | 5034.94 |
| CATHMX0233 | VENTILADOR SERIE TRIFÁSICA HMX 112 T6 (A6:6) 4KW EXD | 5766.15 |
| CATHMX0234 | VENTILADOR SERIE TRIFÁSICA HMX 112 T6 (A6:6) 5,5KW EXD | 6098.98 |
| CATHMX0235 | VENTILADOR SERIE TRIFÁSICA HMX 112 T6 (A6:6) 11KW EXD | 7832.56 |
| CATHMX0236 | VENTILADOR SERIE TRIFÁSICA HMX 112 T6 (A6:6) KW EXD | 8515.75 |
| CATHMX0237 | VENTILADOR SERIE TRIFÁSICA HMX 112 T6 (A6:3) 2,2KW EXD | 4578.59 |
| CATHMX0238 | VENTILADOR SERIE TRIFÁSICA HMX 112 T6 (A6:3) 3KW EXD | 4801.95 |
| CATHMX0239 | VENTILADOR SERIE TRIFÁSICA HMX 112 T6 (A6:3) 4KW EXD | 5533.16 |
| CATHMX0240 | VENTILADOR SERIE TRIFÁSICA HMX 112 T6 (A6:3) 5,5KW EXD | 5865.99 |
| CATHMX0241 | VENTILADOR SERIE TRIFÁSICA HMX 112 T6 (A6:3) 11KW EXD | 7599.57 |
| CATHMX0242 | VENTILADOR SERIE TRIFÁSICA HMX 112 T6 (A6:3) KW EXD | 8282.75 |
| CATHMX0243 | VENTILADOR SERIE TRIFÁSICA HMX 125 T6 (A7:8) 4KW EXD | 6420.99 |
| CATHMX0244 | VENTILADOR SERIE TRIFÁSICA HMX 125 T6 (A7:8) 5,5KW EXD | 6753.82 |
| CATHMX0245 | VENTILADOR SERIE TRIFÁSICA HMX 125 T6 (A7:8) 11KW EXD | 8487.41 |
| CATHMX0246 | VENTILADOR SERIE TRIFÁSICA HMX 125 T6 (A7:8) KW EXD | 9170.59 |
| CATHMX0247 | VENTILADOR SERIE TRIFÁSICA HMX 125 T6 (A7:4) 3KW EXD | 5379.13 |
| CATHMX0248 | VENTILADOR SERIE TRIFÁSICA HMX 125 T6 (A7:4) 4KW EXD | 6110.34 |
| CATHMX0249 | VENTILADOR SERIE TRIFÁSICA HMX 125 T6 (A7:4) 5,5KW EXD | 6443.16 |
| CATHMX0250 | VENTILADOR SERIE TRIFÁSICA HMX 125 T6 (A7:4) 11KW EXD | 8176.75 |
| CATHMX0251 | VENTILADOR SERIE TRIFÁSICA HMX 125 T6 (A7:4) KW EXD | 8859.93 |
| CATHMX0252 | VENTILADOR SERIE TRIFÁSICA HMX 40 T6 (A0:6) 0,25KW EXE | 836.24 |
| CATHMX0253 | VENTILADOR SERIE TRIFÁSICA HMX 45 T6 (A0:6) 0,25KW EXE | 893.89 |
| CATHMX0254 | VENTILADOR SERIE TRIFÁSICA HMX 45 T6 (A5:6) 0,25KW EXE | 1028.77 |
| CATHMX0255 | VENTILADOR SERIE TRIFÁSICA HMX 50 T6 (A0:6) 0,25KW EXE | 1011.57 |
| CATHMX0256 | VENTILADOR SERIE TRIFÁSICA HMX 50 T6 (A5:6) 0,25KW EXE | 1146.57 |
| CATHMX0257 | VENTILADOR SERIE TRIFÁSICA HMX 56 T6 (A5:6) 0,25KW EXE | 1249.76 |
| CATHMX0258 | VENTILADOR SERIE TRIFÁSICA HMX 56 T6 (A5:6) 0,37KW EXE | 1277.77 |
| CATHMX0259 | VENTILADOR SERIE TRIFÁSICA HMX 56 T6 (A5:6) 0,55KW EXE | 1318.34 |
| CATHMX0260 | VENTILADOR SERIE TRIFÁSICA HMX 63 T6 (A5:6) 0,25KW EXE | 1340.4 |
| CATHMX0261 | VENTILADOR SERIE TRIFÁSICA HMX 63 T6 (A5:6) 0,37KW EXE | 1368.42 |
| CATHMX0262 | VENTILADOR SERIE TRIFÁSICA HMX 63 T6 (A5:6) 0,55KW EXE | 1408.87 |
| CATHMX0263 | VENTILADOR SERIE TRIFÁSICA HMX 63 T6 (A5:6) 0,75KW EXE | 1489.89 |
| CATHMX0264 | VENTILADOR SERIE TRIFÁSICA HMX 71 T6 (A5:6) 0,25KW EXE | 1463.06 |
| CATHMX0265 | VENTILADOR SERIE TRIFÁSICA HMX 71 T6 (A5:6) 0,37KW EXE | 1491.08 |
| CATHMX0266 | VENTILADOR SERIE TRIFÁSICA HMX 71 T6 (A5:6) 0,55KW EXE | 1531.64 |
| CATHMX0267 | VENTILADOR SERIE TRIFÁSICA HMX 71 T6 (A5:6) 0,75KW EXE | 1612.66 |
| CATHMX0268 | VENTILADOR SERIE TRIFÁSICA HMX 71 T6 (A5:6) 1,1KW EXE | 1707.63 |
| CATHMX0269 | VENTILADOR SERIE TRIFÁSICA HMX 80 T6 (A5:6) 0,37KW EXE | 1610.17 |
| CATHMX0270 | VENTILADOR SERIE TRIFÁSICA HMX 80 T6 (A5:6) 0,55KW EXE | 1650.62 |
| CATHMX0271 | VENTILADOR SERIE TRIFÁSICA HMX 80 T6 (A5:6) 0,75KW EXE | 1731.64 |
| CATHMX0272 | VENTILADOR SERIE TRIFÁSICA HMX 80 T6 (A5:6) 1,1KW EXE | 1826.72 |
| CATHMX0273 | VENTILADOR SERIE TRIFÁSICA HMX 80 T6 (A5:6) 1,5KW EXE | 2261.22 |
| CATHMX0274 | VENTILADOR SERIE TRIFÁSICA HMX 80 T6 (A5:6) 2,2KW EXE | 2683.4 |
| CATHMX0275 | VENTILADOR SERIE TRIFÁSICA HMX 90 T6 (A6:6) 0,75KW EXE | 2780.64 |
| CATHMX0276 | VENTILADOR SERIE TRIFÁSICA HMX 90 T6 (A6:6) 1,1KW EXE | 2875.61 |
| CATHMX0277 | VENTILADOR SERIE TRIFÁSICA HMX 90 T6 (A6:6) 1,5KW EXE | 3310.22 |
| CATHMX0278 | VENTILADOR SERIE TRIFÁSICA HMX 90 T6 (A6:6) 2,2KW EXE | 3732.4 |
| CATHMX0279 | VENTILADOR SERIE TRIFÁSICA HMX 90 T6 (A6:6) 3KW EXE | 4437.97 |
| CATHMX0280 | VENTILADOR SERIE TRIFÁSICA HMX 90 T6 (A6:6) 4KW EXE | 4670.1 |
| CATHMX0281 | VENTILADOR SERIE TRIFÁSICA HMX 90 T6 (A6:3) 0,75KW EXE | 2547.65 |
| CATHMX0282 | VENTILADOR SERIE TRIFÁSICA HMX 90 T6 (A6:3) 1,1KW EXE | 2642.62 |
| CATHMX0283 | VENTILADOR SERIE TRIFÁSICA HMX 90 T6 (A6:3) 1,5KW EXE | 3077.23 |
| CATHMX0284 | VENTILADOR SERIE TRIFÁSICA HMX 90 T6 (A6:3) 2,2KW EXE | 3499.41 |
| CATHMX0285 | VENTILADOR SERIE TRIFÁSICA HMX 90 T6 (A6:3) 3KW EXE | 4204.98 |
| CATHMX0286 | VENTILADOR SERIE TRIFÁSICA HMX 90 T6 (A6:3) 4KW EXE | 4437.1 |
| CATHMX0287 | VENTILADOR SERIE TRIFÁSICA HMX 100 T6 (A6:6) 1,1KW EXE | 2970.69 |
| CATHMX0288 | VENTILADOR SERIE TRIFÁSICA HMX 100 T6 (A6:6) 1,5KW EXE | 3405.3 |
| CATHMX0289 | VENTILADOR SERIE TRIFÁSICA HMX 100 T6 (A6:6) 2,2KW EXE | 3827.48 |
| CATHMX0290 | VENTILADOR SERIE TRIFÁSICA HMX 100 T6 (A6:6) 3KW EXE | 4533.05 |
| CATHMX0291 | VENTILADOR SERIE TRIFÁSICA HMX 100 T6 (A6:6) 4KW EXE | 4765.17 |
| CATHMX0292 | VENTILADOR SERIE TRIFÁSICA HMX 100 T6 (A6:6) 5,5KW EXE | 4995.79 |
| CATHMX0293 | VENTILADOR SERIE TRIFÁSICA HMX 100 T6 (A6:3) 1,1KW EXE | 2737.81 |
| CATHMX0294 | VENTILADOR SERIE TRIFÁSICA HMX 100 T6 (A6:3) 1,5KW EXE | 3172.31 |
| CATHMX0295 | VENTILADOR SERIE TRIFÁSICA HMX 100 T6 (A6:3) 2,2KW EXE | 3594.49 |
| CATHMX0296 | VENTILADOR SERIE TRIFÁSICA HMX 100 T6 (A6:3) 3KW EXE | 4300.17 |
| CATHMX0297 | VENTILADOR SERIE TRIFÁSICA HMX 100 T6 (A6:3) 4KW EXE | 4532.29 |
| CATHMX0298 | VENTILADOR SERIE TRIFÁSICA HMX 100 T6 (A6:3) 5,5KW EXE | 4762.79 |
| CATHMX0299 | VENTILADOR SERIE TRIFÁSICA HMX 112 T6 (A6:6) 1,5KW EXE | 4655.71 |
| CATHMX0300 | VENTILADOR SERIE TRIFÁSICA HMX 112 T6 (A6:6) 2,2KW EXE | 5077.78 |
| CATHMX0301 | VENTILADOR SERIE TRIFÁSICA HMX 112 T6 (A6:6) 3KW EXE | 5783.46 |
| CATHMX0302 | VENTILADOR SERIE TRIFÁSICA HMX 112 T6 (A6:6) 4KW EXE | 6015.58 |
| CATHMX0303 | VENTILADOR SERIE TRIFÁSICA HMX 112 T6 (A6:6) 5,5KW EXE | 6246.08 |
| CATHMX0304 | VENTILADOR SERIE TRIFÁSICA HMX 112 T6 (A6:6) 11KW EXE | 8283.51 |
| CATHMX0305 | VENTILADOR SERIE TRIFÁSICA HMX 112 T6 (A6:3) 1,5KW EXE | 4422.72 |
| CATHMX0306 | VENTILADOR SERIE TRIFÁSICA HMX 112 T6 (A6:3) 2,2KW EXE | 4844.79 |
| CATHMX0307 | VENTILADOR SERIE TRIFÁSICA HMX 112 T6 (A6:3) 3KW EXE | 5550.46 |
| CATHMX0308 | VENTILADOR SERIE TRIFÁSICA HMX 112 T6 (A6:3) 4KW EXE | 5782.59 |
| CATHMX0309 | VENTILADOR SERIE TRIFÁSICA HMX 112 T6 (A6:3) 5,5KW EXE | 6013.09 |
| CATHMX0310 | VENTILADOR SERIE TRIFÁSICA HMX 112 T6 (A6:3) 11KW EXE | 8050.63 |
| CATHMX0311 | VENTILADOR SERIE TRIFÁSICA HMX 125 T6 (A7:8) 3KW EXE | 6438.3 |
| CATHMX0312 | VENTILADOR SERIE TRIFÁSICA HMX 125 T6 (A7:8) 4KW EXE | 6670.42 |
| CATHMX0313 | VENTILADOR SERIE TRIFÁSICA HMX 125 T6 (A7:8) 5,5KW EXE | 6900.93 |
| CATHMX0314 | VENTILADOR SERIE TRIFÁSICA HMX 125 T6 (A7:8) 11KW EXE | 8938.35 |
| CATHMX0315 | VENTILADOR SERIE TRIFÁSICA HMX 125 T6 (A7:4) 2,2KW EXE | 5421.96 |
| CATHMX0316 | VENTILADOR SERIE TRIFÁSICA HMX 125 T6 (A7:4) 3KW EXE | 6127.64 |
| CATHMX0317 | VENTILADOR SERIE TRIFÁSICA HMX 125 T6 (A7:4) 4KW EXE | 6359.77 |
| CATHMX0318 | VENTILADOR SERIE TRIFÁSICA HMX 125 T6 (A7:4) 5,5KW EXE | 6590.27 |
| CATHMX0319 | VENTILADOR SERIE TRIFÁSICA HMX 125 T6 (A7:4) 11KW EXE | 8627.81 |
| CATHMX0320 | VENTILADOR SERIE TRIFÁSICA HMX 40 T6 (A0:6) 0,25KW EXNA | 715.85 |
| CATHMX0321 | VENTILADOR SERIE TRIFÁSICA HMX 45 T6 (A0:6) 0,25KW EXNA | 773.39 |
| CATHMX0322 | VENTILADOR SERIE TRIFÁSICA HMX 45 T6 (A5:6) 0,25KW EXNA | 908.28 |
| CATHMX0323 | VENTILADOR SERIE TRIFÁSICA HMX 50 T6 (A0:6) 0,25KW EXNA | 891.08 |
| CATHMX0324 | VENTILADOR SERIE TRIFÁSICA HMX 50 T6 (A5:6) 0,25KW EXNA | 1026.07 |
| CATHMX0325 | VENTILADOR SERIE TRIFÁSICA HMX 56 T6 (A5:6) 0,25KW EXNA | 1129.26 |
| CATHMX0326 | VENTILADOR SERIE TRIFÁSICA HMX 56 T6 (A5:6) 0,37KW EXNA | 1184.21 |
| CATHMX0327 | VENTILADOR SERIE TRIFÁSICA HMX 56 T6 (A5:6) 0,55KW EXNA | 1211.68 |
| CATHMX0328 | VENTILADOR SERIE TRIFÁSICA HMX 63 T6 (A5:6) 0,25KW EXNA | 1219.9 |
| CATHMX0329 | VENTILADOR SERIE TRIFÁSICA HMX 63 T6 (A5:6) 0,37KW EXNA | 1274.74 |
| CATHMX0330 | VENTILADOR SERIE TRIFÁSICA HMX 63 T6 (A5:6) 0,55KW EXNA | 1302.22 |
| CATHMX0331 | VENTILADOR SERIE TRIFÁSICA HMX 63 T6 (A5:6) 0,75KW EXNA | 1424.66 |
| CATHMX0332 | VENTILADOR SERIE TRIFÁSICA HMX 71 T6 (A5:6) 0,25KW EXNA | 1342.56 |
| CATHMX0333 | VENTILADOR SERIE TRIFÁSICA HMX 71 T6 (A5:6) 0,37KW EXNA | 1397.51 |
| CATHMX0334 | VENTILADOR SERIE TRIFÁSICA HMX 71 T6 (A5:6) 0,55KW EXNA | 1424.88 |
| CATHMX0335 | VENTILADOR SERIE TRIFÁSICA HMX 71 T6 (A5:6) 0,75KW EXNA | 1547.32 |
| CATHMX0336 | VENTILADOR SERIE TRIFÁSICA HMX 71 T6 (A5:6) 1,1KW EXNA | 1640.24 |
| CATHMX0337 | VENTILADOR SERIE TRIFÁSICA HMX 80 T6 (A5:6) 0,37KW EXNA | 1516.5 |
| CATHMX0338 | VENTILADOR SERIE TRIFÁSICA HMX 80 T6 (A5:6) 0,55KW EXNA | 1543.97 |
| CATHMX0339 | VENTILADOR SERIE TRIFÁSICA HMX 80 T6 (A5:6) 0,75KW EXNA | 1666.42 |
| CATHMX0340 | VENTILADOR SERIE TRIFÁSICA HMX 80 T6 (A5:6) 1,1KW EXNA | 1759.22 |
| CATHMX0341 | VENTILADOR SERIE TRIFÁSICA HMX 80 T6 (A5:6) 1,5KW EXNA | 1957.71 |
| CATHMX0342 | VENTILADOR SERIE TRIFÁSICA HMX 80 T6 (A5:6) 2,2KW EXNA | 2204.65 |
| CATHMX0343 | VENTILADOR SERIE TRIFÁSICA HMX 90 T6 (A6:6) 0,75KW EXNA | 2715.31 |
| CATHMX0344 | VENTILADOR SERIE TRIFÁSICA HMX 90 T6 (A6:6) 1,1KW EXNA | 2808.22 |
| CATHMX0345 | VENTILADOR SERIE TRIFÁSICA HMX 90 T6 (A6:6) 1,5KW EXNA | 3006.6 |
| CATHMX0346 | VENTILADOR SERIE TRIFÁSICA HMX 90 T6 (A6:6) 2,2KW EXNA | 3253.65 |
| CATHMX0347 | VENTILADOR SERIE TRIFÁSICA HMX 90 T6 (A6:6) 3KW EXNA | 3667.39 |
| CATHMX0348 | VENTILADOR SERIE TRIFÁSICA HMX 90 T6 (A6:6) 4KW EXNA | 3884.81 |
| CATHMX0349 | VENTILADOR SERIE TRIFÁSICA HMX 90 T6 (A6:3) 0,75KW EXNA | 2482.43 |
| CATHMX0350 | VENTILADOR SERIE TRIFÁSICA HMX 90 T6 (A6:3) 1,1KW EXNA | 2575.23 |
| CATHMX0351 | VENTILADOR SERIE TRIFÁSICA HMX 90 T6 (A6:3) 1,5KW EXNA | 2773.72 |
| CATHMX0352 | VENTILADOR SERIE TRIFÁSICA HMX 90 T6 (A6:3) 2,2KW EXNA | 3020.66 |
| CATHMX0353 | VENTILADOR SERIE TRIFÁSICA HMX 90 T6 (A6:3) 3KW EXNA | 3434.4 |
| CATHMX0354 | VENTILADOR SERIE TRIFÁSICA HMX 90 T6 (A6:3) 4KW EXNA | 3651.81 |
| CATHMX0355 | VENTILADOR SERIE TRIFÁSICA HMX 100 T6 (A6:6) 1,1KW EXNA | 2903.3 |
| CATHMX0356 | VENTILADOR SERIE TRIFÁSICA HMX 100 T6 (A6:6) 1,5KW EXNA | 3101.79 |
| CATHMX0357 | VENTILADOR SERIE TRIFÁSICA HMX 100 T6 (A6:6) 2,2KW EXNA | 3348.73 |
| CATHMX0358 | VENTILADOR SERIE TRIFÁSICA HMX 100 T6 (A6:6) 3KW EXNA | 3762.47 |
| CATHMX0359 | VENTILADOR SERIE TRIFÁSICA HMX 100 T6 (A6:6) 4KW EXNA | 3979.88 |
| CATHMX0360 | VENTILADOR SERIE TRIFÁSICA HMX 100 T6 (A6:6) 5,5KW EXNA | 4165.61 |
| CATHMX0361 | VENTILADOR SERIE TRIFÁSICA HMX 100 T6 (A6:3) 1,1KW EXNA | 2670.31 |
| CATHMX0362 | VENTILADOR SERIE TRIFÁSICA HMX 100 T6 (A6:3) 1,5KW EXNA | 2868.8 |
| CATHMX0363 | VENTILADOR SERIE TRIFÁSICA HMX 100 T6 (A6:3) 2,2KW EXNA | 3115.74 |
| CATHMX0364 | VENTILADOR SERIE TRIFÁSICA HMX 100 T6 (A6:3) 3KW EXNA | 3529.48 |
| CATHMX0365 | VENTILADOR SERIE TRIFÁSICA HMX 100 T6 (A6:3) 4KW EXNA | 3746.89 |
| CATHMX0366 | VENTILADOR SERIE TRIFÁSICA HMX 100 T6 (A6:3) 5,5KW EXNA | 3932.72 |
| CATHMX0367 | VENTILADOR SERIE TRIFÁSICA HMX 112 T6 (A6:6) 1,5KW EXNA | 4352.09 |
| CATHMX0368 | VENTILADOR SERIE TRIFÁSICA HMX 112 T6 (A6:6) 2,2KW EXNA | 4599.03 |
| CATHMX0369 | VENTILADOR SERIE TRIFÁSICA HMX 112 T6 (A6:6) 3KW EXNA | 5012.77 |
| CATHMX0370 | VENTILADOR SERIE TRIFÁSICA HMX 112 T6 (A6:6) 4KW EXNA | 5230.18 |
| CATHMX0371 | VENTILADOR SERIE TRIFÁSICA HMX 112 T6 (A6:6) 5,5KW EXNA | 5416.01 |
| CATHMX0372 | VENTILADOR SERIE TRIFÁSICA HMX 112 T6 (A6:6) 11KW EXNA | 7585.94 |
| CATHMX0373 | VENTILADOR SERIE TRIFÁSICA HMX 112 T6 (A6:3) 1,5KW EXNA | 4119.09 |
| CATHMX0374 | VENTILADOR SERIE TRIFÁSICA HMX 112 T6 (A6:3) 2,2KW EXNA | 4366.04 |
| CATHMX0375 | VENTILADOR SERIE TRIFÁSICA HMX 112 T6 (A6:3) 3KW EXNA | 4779.78 |
| CATHMX0376 | VENTILADOR SERIE TRIFÁSICA HMX 112 T6 (A6:3) 4KW EXNA | 4997.3 |
| CATHMX0377 | VENTILADOR SERIE TRIFÁSICA HMX 112 T6 (A6:3) 5,5KW EXNA | 5183.02 |
| CATHMX0378 | VENTILADOR SERIE TRIFÁSICA HMX 112 T6 (A6:3) 11KW EXNA | 7352.95 |
| CATHMX0379 | VENTILADOR SERIE TRIFÁSICA HMX 125 T6 (A7:8) 3KW EXNA | 5667.61 |
| CATHMX0380 | VENTILADOR SERIE TRIFÁSICA HMX 125 T6 (A7:8) 4KW EXNA | 5885.02 |
| CATHMX0381 | VENTILADOR SERIE TRIFÁSICA HMX 125 T6 (A7:8) 5,5KW EXNA | 6070.85 |
| CATHMX0382 | VENTILADOR SERIE TRIFÁSICA HMX 125 T6 (A7:8) 11KW EXNA | 8240.79 |
| CATHMX0383 | VENTILADOR SERIE TRIFÁSICA HMX 125 T6 (A7:4) 2,2KW EXNA | 4943.22 |
| CATHMX0384 | VENTILADOR SERIE TRIFÁSICA HMX 125 T6 (A7:4) 3KW EXNA | 5356.95 |
| CATHMX0385 | VENTILADOR SERIE TRIFÁSICA HMX 125 T6 (A7:4) 4KW EXNA | 5574.48 |
| CATHMX0386 | VENTILADOR SERIE TRIFÁSICA HMX 125 T6 (A7:4) 5,5KW EXNA | 5760.2 |
| CATHMX0387 | VENTILADOR SERIE TRIFÁSICA HMX 125 T6 (A7:4) 11KW EXNA | 7930.13 |
| CATHBF4000001 | VENTILADOR SERIE TRIFÁSICA HBF 45 T4/T8 (A5:6) F400 0,8/0,2 | 1580.21 |
| CATHBF4000002 | VENTILADOR SERIE TRIFÁSICA HBF 50 T4/T8 (A5:6) F400 0,8/0,2 | 1632.88 |
| CATHBF4000003 | VENTILADOR SERIE TRIFÁSICA HBF 56 T4/T8 (A5:6) F400 0,8/0,2 | 1663.82 |
| CATHBF4000004 | VENTILADOR SERIE TRIFÁSICA HBF 56 T4/T8 (A5:6) F400 1,2/0,3 | 1801.95 |
| CATHBF4000005 | VENTILADOR SERIE TRIFÁSICA HBF 56 T4/T8 (A5:6) F400 1,6/0,4 | 1845.32 |
| CATHBF4000006 | VENTILADOR SERIE TRIFÁSICA HBF 63 T4/T8 (A5:6) F400 0,8/0,2 | 1712.17 |
| CATHBF4000007 | VENTILADOR SERIE TRIFÁSICA HBF 63 T4/T8 (A5:6) F400 1,2/0,3 | 1850.3 |
| CATHBF4000008 | VENTILADOR SERIE TRIFÁSICA HBF 63 T4/T8 (A5:6) F400 1,6/0,4 | 1893.57 |
| CATHBF4000009 | VENTILADOR SERIE TRIFÁSICA HBF 63 T4/T8 (A5:6) F400 2,2/0,37 | 1980.1 |
| CATHBF4000010 | VENTILADOR SERIE TRIFÁSICA HBF 71 T4/T8 (A5:6) F400 0,8/0,2 | 1760.95 |
| CATHBF4000011 | VENTILADOR SERIE TRIFÁSICA HBF 71 T4/T8 (A5:6) F400 1,2/0,3 | 1899.08 |
| CATHBF4000012 | VENTILADOR SERIE TRIFÁSICA HBF 71 T4/T8 (A5:6) F400 1,6/0,4 | 1942.35 |
| CATHBF4000013 | VENTILADOR SERIE TRIFÁSICA HBF 71 T4/T8 (A5:6) F400 2,2/0,37 | 2028.88 |
| CATHBF4000014 | VENTILADOR SERIE TRIFÁSICA HBF 71 T4/T8 (A5:6) F400 3/0,55 | 2341.48 |
| CATHBF4000015 | VENTILADOR SERIE TRIFÁSICA HBF 80 T4/T8 (A5:6) F400 2,2/0,37 | 2096.49 |
| CATHBF4000016 | VENTILADOR SERIE TRIFÁSICA HBF 80 T4/T8 (A5:6) F400 3/0,55 | 2409.09 |
| CATHBF4000017 | VENTILADOR SERIE TRIFÁSICA HBF 80 T4/T8 (A5:6) F400 4/0,75 | 2495.51 |
| CATHBF4000018 | VENTILADOR SERIE TRIFÁSICA HBF 90 T4/T8 (A3:4) F400 3/0,55 | 3253.98 |
| CATHBF4000019 | VENTILADOR SERIE TRIFÁSICA HBF 90 T4/T8 (A3:4) F400 4/0,75 | 3340.51 |
| CATHBF4000020 | VENTILADOR SERIE TRIFÁSICA HBF 90 T4/T8 (A3:4) F400 5,5/1,1 | 3902.87 |
| CATHBF4000021 | VENTILADOR SERIE TRIFÁSICA HBF 90 T4/T8 (A3:4) F400 7,5/1,5 | 4460.58 |
| CATHBF4000022 | VENTILADOR SERIE TRIFÁSICA HBF 90 T4/T8 (A3:4) F400 10/2 | 5037.54 |
| CATHBF4000023 | VENTILADOR SERIE TRIFÁSICA HBF 90 T4/T8 (A3:8) F400 5,5/1,1 | 4183.99 |
| CATHBF4000024 | VENTILADOR SERIE TRIFÁSICA HBF 90 T4/T8 (A3:8) F400 7,5/1,5 | 4741.7 |
| CATHBF4000025 | VENTILADOR SERIE TRIFÁSICA HBF 90 T4/T8 (A3:8) F400 10/2 | 5318.56 |
| CATHBF4000026 | VENTILADOR SERIE TRIFÁSICA HBF 90 T4/T8 (A3:8) F400 14/3 | 6602.06 |
| CATHBF4000027 | VENTILADOR SERIE TRIFÁSICA HBF 90 T4/T8 (A3:8) F400 16,5/3,3 | 7770.8 |
| CATHBF4000028 | VENTILADOR SERIE TRIFÁSICA HBF 100 T4/T8 (A3:4) F400 5,5/1,1 | 4053.22 |
| CATHBF4000029 | VENTILADOR SERIE TRIFÁSICA HBF 100 T4/T8 (A3:4) F400 7,5/1,5 | 4610.93 |
| CATHBF4000030 | VENTILADOR SERIE TRIFÁSICA HBF 100 T4/T8 (A3:4) F400 10/2 | 5187.89 |
| CATHBF4000031 | VENTILADOR SERIE TRIFÁSICA HBF 100 T4/T8 (A3:4) F400 14/3 | 6471.4 |
| CATHBF4000032 | VENTILADOR SERIE TRIFÁSICA HBF 100 T4/T8 (A3:4) F400 16,5/3,3 | 7640.14 |
| CATHBF4000033 | VENTILADOR SERIE TRIFÁSICA HBF 100 T4/T8 (A3:8) F400 10/2 | 5468.91 |
| CATHBF4000034 | VENTILADOR SERIE TRIFÁSICA HBF 100 T4/T8 (A3:8) F400 14/3 | 6752.41 |
| CATHBF4000035 | VENTILADOR SERIE TRIFÁSICA HBF 100 T4/T8 (A3:8) F400 16,5/3,3 | 7921.15 |
| CATHBF4000036 | VENTILADOR SERIE TRIFÁSICA HBF 100 T4/T8 (A3:8) F400 20/4 | 8164.53 |
| CATHBF4000037 | VENTILADOR SERIE TRIFÁSICA HBF 112 T4/T8 (A3:4) F400 7,5/1,5 | 5128.18 |
| CATHBF4000038 | VENTILADOR SERIE TRIFÁSICA HBF 112 T4/T8 (A3:4) F400 10/2 | 5705.03 |
| CATHBF4000039 | VENTILADOR SERIE TRIFÁSICA HBF 112 T4/T8 (A3:4) F400 14/3 | 6988.54 |
| CATHBF4000040 | VENTILADOR SERIE TRIFÁSICA HBF 112 T4/T8 (A3:4) F400 16,5/3,3 | 8157.28 |
| CATHBF4000041 | VENTILADOR SERIE TRIFÁSICA HBF 112 T4/T8 (A3:4) F400 20/4 | 8400.66 |
| CATHBF4000042 | VENTILADOR SERIE TRIFÁSICA HBF 112 T4/T8 (A3:8) F400 14/3 | 7269.56 |
| CATHBF4000043 | VENTILADOR SERIE TRIFÁSICA HBF 112 T4/T8 (A3:8) F400 16,5/3,3 | 8438.3 |
| CATHBF4000044 | VENTILADOR SERIE TRIFÁSICA HBF 112 T4/T8 (A3:8) F400 20/4 | 8681.67 |
| CATHBF4000045 | VENTILADOR SERIE TRIFÁSICA HBF 112 T4/T8 (A3:8) F400 27/5,4 | 10701.79 |
| CATHBF4000046 | VENTILADOR SERIE TRIFÁSICA HBF 112 T4/T8 (A3:8) F400 30/6,5 | 12210.39 |
| CATHBF4000047 | VENTILADOR SERIE TRIFÁSICA HBF 112 T4/T8 (A3:8) F400 35/7,5 | 15087.95 |
| CATHBF4000048 | VENTILADOR SERIE TRIFÁSICA HBF 125 T4/T8 (A3:4) F400 10/2 | 5883.29 |
| CATHBF4000049 | VENTILADOR SERIE TRIFÁSICA HBF 125 T4/T8 (A3:4) F400 14/3 | 7166.8 |
| CATHBF4000050 | VENTILADOR SERIE TRIFÁSICA HBF 125 T4/T8 (A3:4) F400 16,5/3,3 | 8335.54 |
| CATHBF4000051 | VENTILADOR SERIE TRIFÁSICA HBF 125 T4/T8 (A3:4) F400 20/4 | 8578.91 |
| CATHBF4000052 | VENTILADOR SERIE TRIFÁSICA HBF 125 T4/T8 (A3:4) F400 27/5,4 | 10599.04 |
| CATHBF4000053 | VENTILADOR SERIE TRIFÁSICA HBF 125 T4/T8 (A3:4) F400 30/6,5 | 12107.64 |
| CATHBF4000054 | VENTILADOR SERIE TRIFÁSICA HBF 125 T4/T8 (A3:4) F400 35/7,5 | 14985.09 |
| CATHBF4000055 | VENTILADOR SERIE TRIFÁSICA HBF 125 T4/T8 (A3:8) F400 16,5/3,3 | 8616.56 |
| CATHBF4000056 | VENTILADOR SERIE TRIFÁSICA HBF 125 T4/T8 (A3:8) F400 20/4 | 8859.93 |
| CATHBF4000057 | VENTILADOR SERIE TRIFÁSICA HBF 125 T4/T8 (A3:8) F400 27/5,4 | 10880.05 |
| CATHBF4000058 | VENTILADOR SERIE TRIFÁSICA HBF 125 T4/T8 (A3:8) F400 30/6,5 | 12388.65 |
| CATHBF4000059 | VENTILADOR SERIE TRIFÁSICA HBF 125 T4/T8 (A3:8) F400 35/7,5 | 15266.1 |
| CATHBF4000060 | VENTILADOR SERIE TRIFÁSICA HBF 125 T4/T8 (A3:8) F400 40/8 | 16642.09 |
| CATHBF4000061 | VENTILADOR SERIE TRIFÁSICA HBF 45 T4/T8 (A2:6) F300 0,6/0,15 | 866.31 |
| CATHBF4000062 | VENTILADOR SERIE TRIFÁSICA HBF 45 T4/T8 (A2:6) F300 0,8/0,2 | 923.42 |
| CATHBF4000063 | VENTILADOR SERIE TRIFÁSICA HBF 45 T4/T8 (A2:9) F300 0,6/0,15 | 936.51 |
| CATHBF4000064 | VENTILADOR SERIE TRIFÁSICA HBF 45 T4/T8 (A2:9) F300 0,8/0,2 | 993.73 |
| CATHBF4000065 | VENTILADOR SERIE TRIFÁSICA HBF 50 T4/T8 (A2:6) F300 0,6/0,15 | 918.98 |
| CATHBF4000066 | VENTILADOR SERIE TRIFÁSICA HBF 50 T4/T8 (A2:6) F300 0,8/0,2 | 976.1 |
| CATHBF4000067 | VENTILADOR SERIE TRIFÁSICA HBF 50 T4/T8 (A2:6) F300 1,2/0,3 | 1073.88 |
| CATHBF4000068 | VENTILADOR SERIE TRIFÁSICA HBF 50 T4/T8 (A2:9) F300 0,6/0,15 | 989.29 |
| CATHBF4000069 | VENTILADOR SERIE TRIFÁSICA HBF 50 T4/T8 (A2:9) F300 0,8/0,2 | 1046.4 |
| CATHBF4000070 | VENTILADOR SERIE TRIFÁSICA HBF 50 T4/T8 (A2:9) F300 1,2/0,3 | 1144.08 |
| CATHBF4000071 | VENTILADOR SERIE TRIFÁSICA HBF 56 T4/T8 (A2:6) F300 0,6/0,15 | 950.03 |
| CATHBF4000072 | VENTILADOR SERIE TRIFÁSICA HBF 56 T4/T8 (A2:6) F300 0,8/0,2 | 1007.14 |
| CATHBF4000073 | VENTILADOR SERIE TRIFÁSICA HBF 56 T4/T8 (A2:6) F300 1,2/0,3 | 1104.92 |
| CATHBF4000074 | VENTILADOR SERIE TRIFÁSICA HBF 56 T4/T8 (A2:6) F300 1,6/0,4 | 1156.84 |
| CATHBF4000075 | VENTILADOR SERIE TRIFÁSICA HBF 56 T4/T8 (A2:6) F300 2,2/0,55 | 1316.82 |
| CATHBF4000076 | VENTILADOR SERIE TRIFÁSICA HBF 56 T4/T8 (A2:9) F300 0,6/0,15 | 1020.23 |
| CATHBF4000077 | VENTILADOR SERIE TRIFÁSICA HBF 56 T4/T8 (A2:9) F300 0,8/0,2 | 1077.45 |
| CATHBF4000078 | VENTILADOR SERIE TRIFÁSICA HBF 56 T4/T8 (A2:9) F300 1,2/0,3 | 1175.12 |
| CATHBF4000079 | VENTILADOR SERIE TRIFÁSICA HBF 56 T4/T8 (A2:9) F300 1,6/0,4 | 1227.04 |
| CATHBF4000080 | VENTILADOR SERIE TRIFÁSICA HBF 56 T4/T8 (A2:9) F300 2,2/0,55 | 1387.13 |
| CATHBF4000081 | VENTILADOR SERIE TRIFÁSICA HBF 63 T4/T8 (A2:6) F300 0,6/0,15 | 998.27 |
| CATHBF4000082 | VENTILADOR SERIE TRIFÁSICA HBF 63 T4/T8 (A2:6) F300 0,8/0,2 | 1055.49 |
| CATHBF4000083 | VENTILADOR SERIE TRIFÁSICA HBF 63 T4/T8 (A2:6) F300 1,2/0,3 | 1153.16 |
| CATHBF4000084 | VENTILADOR SERIE TRIFÁSICA HBF 63 T4/T8 (A2:6) F300 1,6/0,4 | 1205.08 |
| CATHBF4000085 | VENTILADOR SERIE TRIFÁSICA HBF 63 T4/T8 (A2:6) F300 2,2/0,55 | 1365.17 |
| CATHBF4000086 | VENTILADOR SERIE TRIFÁSICA HBF 63 T4/T8 (A2:6) F300 2,8/0,7 | 1488.37 |
| CATHBF4000087 | VENTILADOR SERIE TRIFÁSICA HBF 63 T4/T8 (A2:9) F300 0,6/0,15 | 1068.58 |
| CATHBF4000088 | VENTILADOR SERIE TRIFÁSICA HBF 63 T4/T8 (A2:9) F300 0,8/0,2 | 1125.69 |
| CATHBF4000089 | VENTILADOR SERIE TRIFÁSICA HBF 63 T4/T8 (A2:9) F300 1,2/0,3 | 1223.47 |
| CATHBF4000090 | VENTILADOR SERIE TRIFÁSICA HBF 63 T4/T8 (A2:9) F300 1,6/0,4 | 1275.39 |
| CATHBF4000091 | VENTILADOR SERIE TRIFÁSICA HBF 63 T4/T8 (A2:9) F300 2,2/0,55 | 1435.48 |
| CATHBF4000092 | VENTILADOR SERIE TRIFÁSICA HBF 63 T4/T8 (A2:9) F300 2,8/0,7 | 1558.68 |
| CATHBF4000093 | VENTILADOR SERIE TRIFÁSICA HBF 71 T4/T8 (A2:6) F300 0,8/0,2 | 1104.27 |
| CATHBF4000094 | VENTILADOR SERIE TRIFÁSICA HBF 71 T4/T8 (A2:6) F300 1,2/0,3 | 1201.95 |
| CATHBF4000095 | VENTILADOR SERIE TRIFÁSICA HBF 71 T4/T8 (A2:6) F300 1,6/0,4 | 1253.87 |
| CATHBF4000096 | VENTILADOR SERIE TRIFÁSICA HBF 71 T4/T8 (A2:6) F300 2,2/0,55 | 1413.95 |
| CATHBF4000097 | VENTILADOR SERIE TRIFÁSICA HBF 71 T4/T8 (A2:6) F300 2,8/0,7 | 1537.16 |
| CATHBF4000098 | VENTILADOR SERIE TRIFÁSICA HBF 71 T4/T8 (A2:6) F300 3,8/1 | 1888.59 |
| CATHBF4000099 | VENTILADOR SERIE TRIFÁSICA HBF 71 T4/T8 (A2:9) F300 0,8/0,2 | 1174.47 |
| CATHBF4000100 | VENTILADOR SERIE TRIFÁSICA HBF 71 T4/T8 (A2:9) F300 1,2/0,3 | 1272.26 |
| CATHBF4000101 | VENTILADOR SERIE TRIFÁSICA HBF 71 T4/T8 (A2:9) F300 1,6/0,4 | 1324.18 |
| CATHBF4000102 | VENTILADOR SERIE TRIFÁSICA HBF 71 T4/T8 (A2:9) F300 2,2/0,55 | 1484.15 |
| CATHBF4000103 | VENTILADOR SERIE TRIFÁSICA HBF 71 T4/T8 (A2:9) F300 2,8/0,7 | 1607.36 |
| CATHBF4000104 | VENTILADOR SERIE TRIFÁSICA HBF 71 T4/T8 (A2:9) F300 3,8/1 | 1958.9 |
| CATHBF4000105 | VENTILADOR SERIE TRIFÁSICA HBF 80 T4/T8 (A2:6) F300 1,2/0,3 | 1269.55 |
| CATHBF4000106 | VENTILADOR SERIE TRIFÁSICA HBF 80 T4/T8 (A2:6) F300 1,6/0,4 | 1321.47 |
| CATHBF4000107 | VENTILADOR SERIE TRIFÁSICA HBF 80 T4/T8 (A2:6) F300 2,2/0,55 | 1481.56 |
| CATHBF4000108 | VENTILADOR SERIE TRIFÁSICA HBF 80 T4/T8 (A2:6) F300 2,8/0,7 | 1604.76 |
| CATHBF4000109 | VENTILADOR SERIE TRIFÁSICA HBF 80 T4/T8 (A2:6) F300 3,8/1 | 1956.19 |
| CATHBF4000110 | VENTILADOR SERIE TRIFÁSICA HBF 80 T4/T8 (A2:6) F300 5/1,3 | 2274.2 |
| CATHBF4000111 | VENTILADOR SERIE TRIFÁSICA HBF 80 T4/T8 (A2:6) F300 7,2/1,8 | 2673.56 |
| CATHBF4000112 | VENTILADOR SERIE TRIFÁSICA HBF 80 T4/T8 (A2:9) F300 1,2/0,3 | 1339.86 |
| CATHBF4000113 | VENTILADOR SERIE TRIFÁSICA HBF 80 T4/T8 (A2:9) F300 1,6/0,4 | 1391.78 |
| CATHBF4000114 | VENTILADOR SERIE TRIFÁSICA HBF 80 T4/T8 (A2:9) F300 2,2/0,55 | 1551.76 |
| CATHBF4000115 | VENTILADOR SERIE TRIFÁSICA HBF 80 T4/T8 (A2:9) F300 2,8/0,7 | 1674.96 |
| CATHBF4000116 | VENTILADOR SERIE TRIFÁSICA HBF 80 T4/T8 (A2:9) F300 3,8/1 | 2026.5 |
| CATHBF4000117 | VENTILADOR SERIE TRIFÁSICA HBF 80 T4/T8 (A2:9) F300 5/1,3 | 2344.4 |
| CATHBF4000118 | VENTILADOR SERIE TRIFÁSICA HBF 80 T4/T8 (A2:9) F300 7,2/1,8 | 2743.86 |
| CATHBF4000119 | VENTILADOR SERIE TRIFÁSICA HBF 90 T4/T8 (A6:3) F300 2,8/0,7 | 2177.94 |
| CATHBF4000120 | VENTILADOR SERIE TRIFÁSICA HBF 90 T4/T8 (A6:3) F300 3,8/1 | 2529.37 |
| CATHBF4000121 | VENTILADOR SERIE TRIFÁSICA HBF 90 T4/T8 (A6:3) F300 5/1,3 | 2847.38 |
| CATHBF4000122 | VENTILADOR SERIE TRIFÁSICA HBF 90 T4/T8 (A6:3) F300 7,2/1,8 | 3246.73 |
| CATHBF4000123 | VENTILADOR SERIE TRIFÁSICA HBF 90 T4/T8 (A6:3) F300 11/3 | 3870.42 |
| CATHBF4000124 | VENTILADOR SERIE TRIFÁSICA HBF 90 T4/T8 (A6:3) F300 15/3,8 | 4755.87 |
| CATHBF4000125 | VENTILADOR SERIE TRIFÁSICA HBF 90 T4/T8 (A6:6) F300 2,8/0,7 | 2410.93 |
| CATHBF4000126 | VENTILADOR SERIE TRIFÁSICA HBF 90 T4/T8 (A6:6) F300 3,8/1 | 2762.36 |
| CATHBF4000127 | VENTILADOR SERIE TRIFÁSICA HBF 90 T4/T8 (A6:6) F300 5/1,3 | 3080.37 |
| CATHBF4000128 | VENTILADOR SERIE TRIFÁSICA HBF 90 T4/T8 (A6:6) F300 7,2/1,8 | 3479.72 |
| CATHBF4000129 | VENTILADOR SERIE TRIFÁSICA HBF 90 T4/T8 (A6:6) F300 11/3 | 4103.41 |
| CATHBF4000130 | VENTILADOR SERIE TRIFÁSICA HBF 90 T4/T8 (A6:6) F300 15/3,8 | 4988.86 |
| CATHBF4000131 | VENTILADOR SERIE TRIFÁSICA HBF 100 T4/T8 (A6:3) F300 3,8/1 | 2679.72 |
| CATHBF4000132 | VENTILADOR SERIE TRIFÁSICA HBF 100 T4/T8 (A6:3) F300 5/1,3 | 2997.73 |
| CATHBF4000133 | VENTILADOR SERIE TRIFÁSICA HBF 100 T4/T8 (A6:3) F300 7,2/1,8 | 3397.08 |
| CATHBF4000134 | VENTILADOR SERIE TRIFÁSICA HBF 100 T4/T8 (A6:3) F300 11/3 | 4020.77 |
| CATHBF4000135 | VENTILADOR SERIE TRIFÁSICA HBF 100 T4/T8 (A6:3) F300 15/3,8 | 4906.22 |
| CATHBF4000136 | VENTILADOR SERIE TRIFÁSICA HBF 100 T4/T8 (A6:3) F300 18,5/4,8 | 5732.18 |
| CATHBF4000137 | VENTILADOR SERIE TRIFÁSICA HBF 100 T4/T8 (A6:6) F300 3,8/1 | 2912.71 |
| CATHBF4000138 | VENTILADOR SERIE TRIFÁSICA HBF 100 T4/T8 (A6:6) F300 5/1,3 | 3230.72 |
| CATHBF4000139 | VENTILADOR SERIE TRIFÁSICA HBF 100 T4/T8 (A6:6) F300 7,2/1,8 | 3630.07 |
| CATHBF4000140 | VENTILADOR SERIE TRIFÁSICA HBF 100 T4/T8 (A6:6) F300 11/3 | 4253.76 |
| CATHBF4000141 | VENTILADOR SERIE TRIFÁSICA HBF 100 T4/T8 (A6:6) F300 15/3,8 | 5139.21 |
| CATHBF4000142 | VENTILADOR SERIE TRIFÁSICA HBF 100 T4/T8 (A6:6) F300 18,5/4,8 | 5965.18 |
| CATHBF4000143 | VENTILADOR SERIE TRIFÁSICA HBF 100 T4/T8 (A6:6) F300 24/6 | 7494.87 |
| CATHBF4000144 | VENTILADOR SERIE TRIFÁSICA HBF 112 T4/T8 (A6:3) F300 3,8/1 | 3196.97 |
| CATHBF4000145 | VENTILADOR SERIE TRIFÁSICA HBF 112 T4/T8 (A6:3) F300 5/1,3 | 3514.88 |
| CATHBF4000146 | VENTILADOR SERIE TRIFÁSICA HBF 112 T4/T8 (A6:3) F300 7,2/1,8 | 3914.34 |
| CATHBF4000147 | VENTILADOR SERIE TRIFÁSICA HBF 112 T4/T8 (A6:3) F300 11/3 | 4537.92 |
| CATHBF4000148 | VENTILADOR SERIE TRIFÁSICA HBF 112 T4/T8 (A6:3) F300 15/3,8 | 5423.37 |
| CATHBF4000149 | VENTILADOR SERIE TRIFÁSICA HBF 112 T4/T8 (A6:3) F300 18,5/4,8 | 6249.44 |
| CATHBF4000150 | VENTILADOR SERIE TRIFÁSICA HBF 112 T4/T8 (A6:3) F300 24/6 | 7779.02 |
| CATHBF4000151 | VENTILADOR SERIE TRIFÁSICA HBF 112 T4/T8 (A6:3) F300 30/7 | 8714.34 |
| CATHBF4000152 | VENTILADOR SERIE TRIFÁSICA HBF 112 T4/T8 (A6:3) F300 37/8,5 | 9680.16 |
| CATHBF4000153 | VENTILADOR SERIE TRIFÁSICA HBF 112 T4/T8 (A6:6) F300 3,8/1 | 3429.86 |
| CATHBF4000154 | VENTILADOR SERIE TRIFÁSICA HBF 112 T4/T8 (A6:6) F300 5/1,3 | 3747.87 |
| CATHBF4000155 | VENTILADOR SERIE TRIFÁSICA HBF 112 T4/T8 (A6:6) F300 7,2/1,8 | 4147.33 |
| CATHBF4000156 | VENTILADOR SERIE TRIFÁSICA HBF 112 T4/T8 (A6:6) F300 11/3 | 4770.91 |
| CATHBF4000157 | VENTILADOR SERIE TRIFÁSICA HBF 112 T4/T8 (A6:6) F300 15/3,8 | 5656.36 |
| CATHBF4000158 | VENTILADOR SERIE TRIFÁSICA HBF 112 T4/T8 (A6:6) F300 18,5/4,8 | 6482.43 |
| CATHBF4000159 | VENTILADOR SERIE TRIFÁSICA HBF 112 T4/T8 (A6:6) F300 24/6 | 8012.01 |
| CATHBF4000160 | VENTILADOR SERIE TRIFÁSICA HBF 112 T4/T8 (A6:6) F300 30/7 | 8947.22 |
| CATHBF4000161 | VENTILADOR SERIE TRIFÁSICA HBF 112 T4/T8 (A6:6) F300 37/8,5 | 9913.15 |
| CATHBF4000162 | VENTILADOR SERIE TRIFÁSICA HBF 125 T4/T8 (A6:3) F300 5/1,3 | 3693.13 |
| CATHBF4000163 | VENTILADOR SERIE TRIFÁSICA HBF 125 T4/T8 (A6:3) F300 7,2/1,8 | 4092.59 |
| CATHBF4000164 | VENTILADOR SERIE TRIFÁSICA HBF 125 T4/T8 (A6:3) F300 11/3 | 4716.17 |
| CATHBF4000165 | VENTILADOR SERIE TRIFÁSICA HBF 125 T4/T8 (A6:3) F300 15/3,8 | 5601.63 |
| CATHBF4000166 | VENTILADOR SERIE TRIFÁSICA HBF 125 T4/T8 (A6:3) F300 18,5/4,8 | 6427.7 |
| CATHBF4000167 | VENTILADOR SERIE TRIFÁSICA HBF 125 T4/T8 (A6:3) F300 24/6 | 7957.28 |
| CATHBF4000168 | VENTILADOR SERIE TRIFÁSICA HBF 125 T4/T8 (A6:3) F300 30/7 | 8892.49 |
| CATHBF4000169 | VENTILADOR SERIE TRIFÁSICA HBF 125 T4/T8 (A6:3) F300 37/8,5 | 9858.42 |
| CATHBF4000170 | VENTILADOR SERIE TRIFÁSICA HBF 125 T4/T8 (A6:6) F300 5/1,3 | 3926.13 |
| CATHBF4000171 | VENTILADOR SERIE TRIFÁSICA HBF 125 T4/T8 (A6:6) F300 7,2/1,8 | 4325.59 |
| CATHBF4000172 | VENTILADOR SERIE TRIFÁSICA HBF 125 T4/T8 (A6:6) F300 11/3 | 4949.17 |
| CATHBF4000173 | VENTILADOR SERIE TRIFÁSICA HBF 125 T4/T8 (A6:6) F300 15/3,8 | 5834.62 |
| CATHBF4000174 | VENTILADOR SERIE TRIFÁSICA HBF 125 T4/T8 (A6:6) F300 18,5/4,8 | 6660.58 |
| CATHBF4000175 | VENTILADOR SERIE TRIFÁSICA HBF 125 T4/T8 (A6:6) F300 24/6 | 8190.27 |
| CATHBF4000176 | VENTILADOR SERIE TRIFÁSICA HBF 125 T4/T8 (A6:6) F300 30/7 | 9125.48 |
| CATHBF4000177 | VENTILADOR SERIE TRIFÁSICA HBF 125 T4/T8 (A6:6) F300 37/8,5 | 10091.41 |
| CATBOXHBF4000001 | VENTILADOR SERIE TRIFÁSICA BOX HBF 45 T4/T8 (A5:6) F400 0,8/0,2 | 1889.24 |
| CATBOXHBF4000002 | VENTILADOR SERIE TRIFÁSICA BOX HBF 50 T4/T8 (A5:6) F400 0,8/0,2 | 1924.39 |
| CATBOXHBF4000003 | VENTILADOR SERIE TRIFÁSICA BOX HBF 56 T4/T8 (A5:6) F400 0,8/0,2 | 2066.85 |
| CATBOXHBF4000004 | VENTILADOR SERIE TRIFÁSICA BOX HBF 56 T4/T8 (A5:6) F400 1,2/0,3 | 2204.98 |
| CATBOXHBF4000005 | VENTILADOR SERIE TRIFÁSICA BOX HBF 56 T4/T8 (A5:6) F400 1,6/0,4 | 2248.24 |
| CATBOXHBF4000006 | VENTILADOR SERIE TRIFÁSICA BOX HBF 63 T4/T8 (A5:6) F400 0,8/0,2 | 2099.08 |
| CATBOXHBF4000007 | VENTILADOR SERIE TRIFÁSICA BOX HBF 63 T4/T8 (A5:6) F400 1,2/0,3 | 2237.21 |
| CATBOXHBF4000008 | VENTILADOR SERIE TRIFÁSICA BOX HBF 63 T4/T8 (A5:6) F400 1,6/0,4 | 2280.48 |
| CATBOXHBF4000009 | VENTILADOR SERIE TRIFÁSICA BOX HBF 63 T4/T8 (A5:6) F400 2,2/0,37 | 2367.01 |
| CATBOXHBF4000010 | VENTILADOR SERIE TRIFÁSICA BOX HBF 71 T4/T8 (A5:6) F400 0,8/0,2 | 2295.19 |
| CATBOXHBF4000011 | VENTILADOR SERIE TRIFÁSICA BOX HBF 71 T4/T8 (A5:6) F400 1,2/0,3 | 2433.21 |
| CATBOXHBF4000012 | VENTILADOR SERIE TRIFÁSICA BOX HBF 71 T4/T8 (A5:6) F400 1,6/0,4 | 2476.58 |
| CATBOXHBF4000013 | VENTILADOR SERIE TRIFÁSICA BOX HBF 71 T4/T8 (A5:6) F400 2,2/0,37 | 2563.12 |
| CATBOXHBF4000014 | VENTILADOR SERIE TRIFÁSICA BOX HBF 71 T4/T8 (A5:6) F400 3/0,55 | 2875.61 |
| CATBOXHBF4000015 | VENTILADOR SERIE TRIFÁSICA BOX HBF 80 T4/T8 (A5:6) F400 2,2/0,37 | 2608.11 |
| CATBOXHBF4000016 | VENTILADOR SERIE TRIFÁSICA BOX HBF 80 T4/T8 (A5:6) F400 3/0,55 | 2920.72 |
| CATBOXHBF4000017 | VENTILADOR SERIE TRIFÁSICA BOX HBF 80 T4/T8 (A5:6) F400 4/0,75 | 3007.25 |
| CATBOXHBF4000018 | VENTILADOR SERIE TRIFÁSICA BOX HBF 90 T4/T8 (A3:4) F400 3/0,55 | 4082.86 |
| CATBOXHBF4000019 | VENTILADOR SERIE TRIFÁSICA BOX HBF 90 T4/T8 (A3:4) F400 4/0,75 | 4169.39 |
| CATBOXHBF4000020 | VENTILADOR SERIE TRIFÁSICA BOX HBF 90 T4/T8 (A3:4) F400 5,5/1,1 | 4731.75 |
| CATBOXHBF4000021 | VENTILADOR SERIE TRIFÁSICA BOX HBF 90 T4/T8 (A3:4) F400 7,5/1,5 | 5289.46 |
| CATBOXHBF4000022 | VENTILADOR SERIE TRIFÁSICA BOX HBF 90 T4/T8 (A3:4) F400 10/2 | 5866.31 |
| CATBOXHBF4000023 | VENTILADOR SERIE TRIFÁSICA BOX HBF 90 T4/T8 (A3:8) F400 5,5/1,1 | 5012.88 |
| CATBOXHBF4000024 | VENTILADOR SERIE TRIFÁSICA BOX HBF 90 T4/T8 (A3:8) F400 7,5/1,5 | 5570.48 |
| CATBOXHBF4000025 | VENTILADOR SERIE TRIFÁSICA BOX HBF 90 T4/T8 (A3:8) F400 10/2 | 6147.44 |
| CATBOXHBF4000026 | VENTILADOR SERIE TRIFÁSICA BOX HBF 90 T4/T8 (A3:8) F400 14/3 | 7430.94 |
| CATBOXHBF4000027 | VENTILADOR SERIE TRIFÁSICA BOX HBF 90 T4/T8 (A3:8) F400 16,5/3,3 | 8599.68 |
| CATBOXHBF4000028 | VENTILADOR SERIE TRIFÁSICA BOX HBF 100 T4/T8 (A3:4) F400 5,5/1,1 | 4841.11 |
| CATBOXHBF4000029 | VENTILADOR SERIE TRIFÁSICA BOX HBF 100 T4/T8 (A3:4) F400 7,5/1,5 | 5398.81 |
| CATBOXHBF4000030 | VENTILADOR SERIE TRIFÁSICA BOX HBF 100 T4/T8 (A3:4) F400 10/2 | 5975.67 |
| CATBOXHBF4000031 | VENTILADOR SERIE TRIFÁSICA BOX HBF 100 T4/T8 (A3:4) F400 14/3 | 7259.17 |
| CATBOXHBF4000032 | VENTILADOR SERIE TRIFÁSICA BOX HBF 100 T4/T8 (A3:4) F400 16,5/3,3 | 8427.91 |
| CATBOXHBF4000033 | VENTILADOR SERIE TRIFÁSICA BOX HBF 100 T4/T8 (A3:8) F400 10/2 | 6256.68 |
| CATBOXHBF4000034 | VENTILADOR SERIE TRIFÁSICA BOX HBF 100 T4/T8 (A3:8) F400 14/3 | 7540.3 |
| CATBOXHBF4000035 | VENTILADOR SERIE TRIFÁSICA BOX HBF 100 T4/T8 (A3:8) F400 16,5/3,3 | 8708.93 |
| CATBOXHBF4000036 | VENTILADOR SERIE TRIFÁSICA BOX HBF 100 T4/T8 (A3:8) F400 20/4 | 8952.31 |
| CATBOXHBF4000037 | VENTILADOR SERIE TRIFÁSICA BOX HBF 112 T4/T8 (A3:4) F400 7,5/1,5 | 6162.15 |
| CATBOXHBF4000038 | VENTILADOR SERIE TRIFÁSICA BOX HBF 112 T4/T8 (A3:4) F400 10/2 | 6739 |
| CATBOXHBF4000039 | VENTILADOR SERIE TRIFÁSICA BOX HBF 112 T4/T8 (A3:4) F400 14/3 | 8022.61 |
| CATBOXHBF4000040 | VENTILADOR SERIE TRIFÁSICA BOX HBF 112 T4/T8 (A3:4) F400 16,5/3,3 | 9191.25 |
| CATBOXHBF4000041 | VENTILADOR SERIE TRIFÁSICA BOX HBF 112 T4/T8 (A3:4) F400 20/4 | 9434.62 |
| CATBOXHBF4000042 | VENTILADOR SERIE TRIFÁSICA BOX HBF 112 T4/T8 (A3:8) F400 14/3 | 8303.63 |
| CATBOXHBF4000043 | VENTILADOR SERIE TRIFÁSICA BOX HBF 112 T4/T8 (A3:8) F400 16,5/3,3 | 9472.37 |
| CATBOXHBF4000044 | VENTILADOR SERIE TRIFÁSICA BOX HBF 112 T4/T8 (A3:8) F400 20/4 | 9715.75 |
| CATBOXHBF4000045 | VENTILADOR SERIE TRIFÁSICA BOX HBF 112 T4/T8 (A3:8) F400 27/5,4 | 11735.87 |
| CATBOXHBF4000046 | VENTILADOR SERIE TRIFÁSICA BOX HBF 112 T4/T8 (A3:8) F400 30/6,5 | 13244.47 |
| CATBOXHBF4000047 | VENTILADOR SERIE TRIFÁSICA BOX HBF 112 T4/T8 (A3:8) F400 35/7,5 | 16121.92 |
| CATBOXHBF4000048 | VENTILADOR SERIE TRIFÁSICA BOX HBF 125 T4/T8 (A3:4) F400 10/2 | 6826.94 |
| CATBOXHBF4000049 | VENTILADOR SERIE TRIFÁSICA BOX HBF 125 T4/T8 (A3:4) F400 14/3 | 8110.44 |
| CATBOXHBF4000050 | VENTILADOR SERIE TRIFÁSICA BOX HBF 125 T4/T8 (A3:4) F400 16,5/3,3 | 9279.19 |
| CATBOXHBF4000051 | VENTILADOR SERIE TRIFÁSICA BOX HBF 125 T4/T8 (A3:4) F400 20/4 | 9522.45 |
| CATBOXHBF4000052 | VENTILADOR SERIE TRIFÁSICA BOX HBF 125 T4/T8 (A3:4) F400 27/5,4 | 11542.57 |
| CATBOXHBF4000053 | VENTILADOR SERIE TRIFÁSICA BOX HBF 125 T4/T8 (A3:4) F400 30/6,5 | 13051.17 |
| CATBOXHBF4000054 | VENTILADOR SERIE TRIFÁSICA BOX HBF 125 T4/T8 (A3:4) F400 35/7,5 | 15928.73 |
| CATBOXHBF4000055 | VENTILADOR SERIE TRIFÁSICA BOX HBF 125 T4/T8 (A3:8) F400 16,5/3,3 | 9560.2 |
| CATBOXHBF4000056 | VENTILADOR SERIE TRIFÁSICA BOX HBF 125 T4/T8 (A3:8) F400 20/4 | 9803.58 |
| CATBOXHBF4000057 | VENTILADOR SERIE TRIFÁSICA BOX HBF 125 T4/T8 (A3:8) F400 27/5,4 | 11823.7 |
| CATBOXHBF4000058 | VENTILADOR SERIE TRIFÁSICA BOX HBF 125 T4/T8 (A3:8) F400 30/6,5 | 13332.3 |
| CATBOXHBF4000059 | VENTILADOR SERIE TRIFÁSICA BOX HBF 125 T4/T8 (A3:8) F400 35/7,5 | 16209.75 |
| CATBOXHBF4000060 | VENTILADOR SERIE TRIFÁSICA BOX HBF 125 T4/T8 (A3:8) F400 40/8 | 17585.74 |
| CATBOXHBF3000001 | VENTILADOR SERIE TRIFÁSICA BOX HBF 45 T4/T8 (A2:6) F300 0,6/0,15 | 1175.45 |
| CATBOXHBF3000002 | VENTILADOR SERIE TRIFÁSICA BOX HBF 45 T4/T8 (A2:6) F300 0,8/0,2 | 1232.56 |
| CATBOXHBF3000003 | VENTILADOR SERIE TRIFÁSICA BOX HBF 45 T4/T8 (A2:9) F300 0,6/0,15 | 1245.65 |
| CATBOXHBF3000004 | VENTILADOR SERIE TRIFÁSICA BOX HBF 45 T4/T8 (A2:9) F300 0,8/0,2 | 1302.76 |
| CATBOXHBF3000005 | VENTILADOR SERIE TRIFÁSICA BOX HBF 50 T4/T8 (A2:6) F300 0,6/0,15 | 1210.49 |
| CATBOXHBF3000006 | VENTILADOR SERIE TRIFÁSICA BOX HBF 50 T4/T8 (A2:6) F300 0,8/0,2 | 1267.71 |
| CATBOXHBF3000007 | VENTILADOR SERIE TRIFÁSICA BOX HBF 50 T4/T8 (A2:6) F300 1,2/0,3 | 1365.39 |
| CATBOXHBF3000008 | VENTILADOR SERIE TRIFÁSICA BOX HBF 50 T4/T8 (A2:9) F300 0,6/0,15 | 1280.8 |
| CATBOXHBF3000009 | VENTILADOR SERIE TRIFÁSICA BOX HBF 50 T4/T8 (A2:9) F300 0,8/0,2 | 1337.91 |
| CATBOXHBF3000010 | VENTILADOR SERIE TRIFÁSICA BOX HBF 50 T4/T8 (A2:9) F300 1,2/0,3 | 1435.7 |
| CATBOXHBF3000011 | VENTILADOR SERIE TRIFÁSICA BOX HBF 56 T4/T8 (A2:6) F300 0,6/0,15 | 1352.95 |
| CATBOXHBF3000012 | VENTILADOR SERIE TRIFÁSICA BOX HBF 56 T4/T8 (A2:6) F300 0,8/0,2 | 1410.17 |
| CATBOXHBF3000013 | VENTILADOR SERIE TRIFÁSICA BOX HBF 56 T4/T8 (A2:6) F300 1,2/0,3 | 1507.84 |
| CATBOXHBF3000014 | VENTILADOR SERIE TRIFÁSICA BOX HBF 56 T4/T8 (A2:6) F300 1,6/0,4 | 1559.76 |
| CATBOXHBF3000015 | VENTILADOR SERIE TRIFÁSICA BOX HBF 56 T4/T8 (A2:6) F300 2,2/0,55 | 1719.85 |
| CATBOXHBF3000016 | VENTILADOR SERIE TRIFÁSICA BOX HBF 56 T4/T8 (A2:9) F300 0,6/0,15 | 1423.26 |
| CATBOXHBF3000017 | VENTILADOR SERIE TRIFÁSICA BOX HBF 56 T4/T8 (A2:9) F300 0,8/0,2 | 1480.37 |
| CATBOXHBF3000018 | VENTILADOR SERIE TRIFÁSICA BOX HBF 56 T4/T8 (A2:9) F300 1,2/0,3 | 1578.15 |
| CATBOXHBF3000019 | VENTILADOR SERIE TRIFÁSICA BOX HBF 56 T4/T8 (A2:9) F300 1,6/0,4 | 1630.07 |
| CATBOXHBF3000020 | VENTILADOR SERIE TRIFÁSICA BOX HBF 56 T4/T8 (A2:9) F300 2,2/0,55 | 1790.05 |
| CATBOXHBF3000021 | VENTILADOR SERIE TRIFÁSICA BOX HBF 63 T4/T8 (A2:6) F300 0,6/0,15 | 1385.18 |
| CATBOXHBF3000022 | VENTILADOR SERIE TRIFÁSICA BOX HBF 63 T4/T8 (A2:6) F300 0,8/0,2 | 1442.29 |
| CATBOXHBF3000023 | VENTILADOR SERIE TRIFÁSICA BOX HBF 63 T4/T8 (A2:6) F300 1,2/0,3 | 1540.08 |
| CATBOXHBF3000024 | VENTILADOR SERIE TRIFÁSICA BOX HBF 63 T4/T8 (A2:6) F300 1,6/0,4 | 1592 |
| CATBOXHBF3000025 | VENTILADOR SERIE TRIFÁSICA BOX HBF 63 T4/T8 (A2:6) F300 2,2/0,55 | 1752.08 |
| CATBOXHBF3000026 | VENTILADOR SERIE TRIFÁSICA BOX HBF 63 T4/T8 (A2:6) F300 2,8/0,7 | 1875.29 |
| CATBOXHBF3000027 | VENTILADOR SERIE TRIFÁSICA BOX HBF 63 T4/T8 (A2:9) F300 0,6/0,15 | 1455.49 |
| CATBOXHBF3000028 | VENTILADOR SERIE TRIFÁSICA BOX HBF 63 T4/T8 (A2:9) F300 0,8/0,2 | 1512.6 |
| CATBOXHBF3000029 | VENTILADOR SERIE TRIFÁSICA BOX HBF 63 T4/T8 (A2:9) F300 1,2/0,3 | 1610.39 |
| CATBOXHBF3000030 | VENTILADOR SERIE TRIFÁSICA BOX HBF 63 T4/T8 (A2:9) F300 1,6/0,4 | 1662.31 |
| CATBOXHBF3000031 | VENTILADOR SERIE TRIFÁSICA BOX HBF 63 T4/T8 (A2:9) F300 2,2/0,55 | 1822.28 |
| CATBOXHBF3000032 | VENTILADOR SERIE TRIFÁSICA BOX HBF 63 T4/T8 (A2:9) F300 2,8/0,7 | 1945.49 |
| CATBOXHBF3000033 | VENTILADOR SERIE TRIFÁSICA BOX HBF 71 T4/T8 (A2:6) F300 0,8/0,2 | 1638.4 |
| CATBOXHBF3000034 | VENTILADOR SERIE TRIFÁSICA BOX HBF 71 T4/T8 (A2:6) F300 1,2/0,3 | 1736.18 |
| CATBOXHBF3000035 | VENTILADOR SERIE TRIFÁSICA BOX HBF 71 T4/T8 (A2:6) F300 1,6/0,4 | 1788.1 |
| CATBOXHBF3000036 | VENTILADOR SERIE TRIFÁSICA BOX HBF 71 T4/T8 (A2:6) F300 2,2/0,55 | 1948.08 |
| CATBOXHBF3000037 | VENTILADOR SERIE TRIFÁSICA BOX HBF 71 T4/T8 (A2:6) F300 2,8/0,7 | 2071.28 |
| CATBOXHBF3000038 | VENTILADOR SERIE TRIFÁSICA BOX HBF 71 T4/T8 (A2:6) F300 3,8/1 | 2422.83 |
| CATBOXHBF3000039 | VENTILADOR SERIE TRIFÁSICA BOX HBF 71 T4/T8 (A2:9) F300 0,8/0,2 | 1708.71 |
| CATBOXHBF3000040 | VENTILADOR SERIE TRIFÁSICA BOX HBF 71 T4/T8 (A2:9) F300 1,2/0,3 | 1806.38 |
| CATBOXHBF3000041 | VENTILADOR SERIE TRIFÁSICA BOX HBF 71 T4/T8 (A2:9) F300 1,6/0,4 | 1858.3 |
| CATBOXHBF3000042 | VENTILADOR SERIE TRIFÁSICA BOX HBF 71 T4/T8 (A2:9) F300 2,2/0,55 | 2018.39 |
| CATBOXHBF3000043 | VENTILADOR SERIE TRIFÁSICA BOX HBF 71 T4/T8 (A2:9) F300 2,8/0,7 | 2141.59 |
| CATBOXHBF3000044 | VENTILADOR SERIE TRIFÁSICA BOX HBF 71 T4/T8 (A2:9) F300 3,8/1 | 2493.03 |
| CATBOXHBF3000045 | VENTILADOR SERIE TRIFÁSICA BOX HBF 80 T4/T8 (A2:6) F300 1,2/0,3 | 1781.29 |
| CATBOXHBF3000046 | VENTILADOR SERIE TRIFÁSICA BOX HBF 80 T4/T8 (A2:6) F300 1,6/0,4 | 1833.21 |
| CATBOXHBF3000047 | VENTILADOR SERIE TRIFÁSICA BOX HBF 80 T4/T8 (A2:6) F300 2,2/0,55 | 1993.19 |
| CATBOXHBF3000048 | VENTILADOR SERIE TRIFÁSICA BOX HBF 80 T4/T8 (A2:6) F300 2,8/0,7 | 2116.39 |
| CATBOXHBF3000049 | VENTILADOR SERIE TRIFÁSICA BOX HBF 80 T4/T8 (A2:6) F300 3,8/1 | 2467.82 |
| CATBOXHBF3000050 | VENTILADOR SERIE TRIFÁSICA BOX HBF 80 T4/T8 (A2:6) F300 5/1,3 | 2785.83 |
| CATBOXHBF3000051 | VENTILADOR SERIE TRIFÁSICA BOX HBF 80 T4/T8 (A2:6) F300 7,2/1,8 | 3185.29 |
| CATBOXHBF3000052 | VENTILADOR SERIE TRIFÁSICA BOX HBF 80 T4/T8 (A2:9) F300 1,2/0,3 | 1851.49 |
| CATBOXHBF3000053 | VENTILADOR SERIE TRIFÁSICA BOX HBF 80 T4/T8 (A2:9) F300 1,6/0,4 | 1903.41 |
| CATBOXHBF3000054 | VENTILADOR SERIE TRIFÁSICA BOX HBF 80 T4/T8 (A2:9) F300 2,2/0,55 | 2063.5 |
| CATBOXHBF3000055 | VENTILADOR SERIE TRIFÁSICA BOX HBF 80 T4/T8 (A2:9) F300 2,8/0,7 | 2186.7 |
| CATBOXHBF3000056 | VENTILADOR SERIE TRIFÁSICA BOX HBF 80 T4/T8 (A2:9) F300 3,8/1 | 2538.13 |
| CATBOXHBF3000057 | VENTILADOR SERIE TRIFÁSICA BOX HBF 80 T4/T8 (A2:9) F300 5/1,3 | 2856.14 |
| CATBOXHBF3000058 | VENTILADOR SERIE TRIFÁSICA BOX HBF 80 T4/T8 (A2:9) F300 7,2/1,8 | 3255.49 |
| CATBOXHBF3000059 | VENTILADOR SERIE TRIFÁSICA BOX HBF 90 T4/T8 (A6:3) F300 2,8/0,7 | 3006.82 |
| CATBOXHBF3000060 | VENTILADOR SERIE TRIFÁSICA BOX HBF 90 T4/T8 (A6:3) F300 3,8/1 | 3358.25 |
| CATBOXHBF3000061 | VENTILADOR SERIE TRIFÁSICA BOX HBF 90 T4/T8 (A6:3) F300 5/1,3 | 3676.26 |
| CATBOXHBF3000062 | VENTILADOR SERIE TRIFÁSICA BOX HBF 90 T4/T8 (A6:3) F300 7,2/1,8 | 4075.61 |
| CATBOXHBF3000063 | VENTILADOR SERIE TRIFÁSICA BOX HBF 90 T4/T8 (A6:3) F300 11/3 | 4699.3 |
| CATBOXHBF3000064 | VENTILADOR SERIE TRIFÁSICA BOX HBF 90 T4/T8 (A6:3) F300 15/3,8 | 5584.75 |
| CATBOXHBF3000065 | VENTILADOR SERIE TRIFÁSICA BOX HBF 90 T4/T8 (A6:6) F300 2,8/0,7 | 3239.81 |
| CATBOXHBF3000066 | VENTILADOR SERIE TRIFÁSICA BOX HBF 90 T4/T8 (A6:6) F300 3,8/1 | 3591.24 |
| CATBOXHBF3000067 | VENTILADOR SERIE TRIFÁSICA BOX HBF 90 T4/T8 (A6:6) F300 5/1,3 | 3909.25 |
| CATBOXHBF3000068 | VENTILADOR SERIE TRIFÁSICA BOX HBF 90 T4/T8 (A6:6) F300 7,2/1,8 | 4308.6 |
| CATBOXHBF3000069 | VENTILADOR SERIE TRIFÁSICA BOX HBF 90 T4/T8 (A6:6) F300 11/3 | 4932.29 |
| CATBOXHBF3000070 | VENTILADOR SERIE TRIFÁSICA BOX HBF 90 T4/T8 (A6:6) F300 15/3,8 | 5817.74 |
| CATBOXHBF3000071 | VENTILADOR SERIE TRIFÁSICA BOX HBF 100 T4/T8 (A6:3) F300 3,8/1 | 3467.61 |
| CATBOXHBF3000072 | VENTILADOR SERIE TRIFÁSICA BOX HBF 100 T4/T8 (A6:3) F300 5/1,3 | 3785.62 |
| CATBOXHBF3000073 | VENTILADOR SERIE TRIFÁSICA BOX HBF 100 T4/T8 (A6:3) F300 7,2/1,8 | 4184.97 |
| CATBOXHBF3000074 | VENTILADOR SERIE TRIFÁSICA BOX HBF 100 T4/T8 (A6:3) F300 11/3 | 4808.66 |
| CATBOXHBF3000075 | VENTILADOR SERIE TRIFÁSICA BOX HBF 100 T4/T8 (A6:3) F300 15/3,8 | 5694.11 |
| CATBOXHBF3000076 | VENTILADOR SERIE TRIFÁSICA BOX HBF 100 T4/T8 (A6:3) F300 18,5/4,8 | 6520.07 |
| CATBOXHBF3000077 | VENTILADOR SERIE TRIFÁSICA BOX HBF 100 T4/T8 (A6:6) F300 3,8/1 | 3700.6 |
| CATBOXHBF3000078 | VENTILADOR SERIE TRIFÁSICA BOX HBF 100 T4/T8 (A6:6) F300 5/1,3 | 4018.5 |
| CATBOXHBF3000079 | VENTILADOR SERIE TRIFÁSICA BOX HBF 100 T4/T8 (A6:6) F300 7,2/1,8 | 4417.96 |
| CATBOXHBF3000080 | VENTILADOR SERIE TRIFÁSICA BOX HBF 100 T4/T8 (A6:6) F300 11/3 | 5041.65 |
| CATBOXHBF3000081 | VENTILADOR SERIE TRIFÁSICA BOX HBF 100 T4/T8 (A6:6) F300 15/3,8 | 5926.99 |
| CATBOXHBF3000082 | VENTILADOR SERIE TRIFÁSICA BOX HBF 100 T4/T8 (A6:6) F300 18,5/4,8 | 6753.06 |
| CATBOXHBF3000083 | VENTILADOR SERIE TRIFÁSICA BOX HBF 100 T4/T8 (A6:6) F300 24/6 | 8282.65 |
| CATBOXHBF3000084 | VENTILADOR SERIE TRIFÁSICA BOX HBF 112 T4/T8 (A6:3) F300 3,8/1 | 4230.94 |
| CATBOXHBF3000085 | VENTILADOR SERIE TRIFÁSICA BOX HBF 112 T4/T8 (A6:3) F300 5/1,3 | 4548.95 |
| CATBOXHBF3000086 | VENTILADOR SERIE TRIFÁSICA BOX HBF 112 T4/T8 (A6:3) F300 7,2/1,8 | 4948.3 |
| CATBOXHBF3000087 | VENTILADOR SERIE TRIFÁSICA BOX HBF 112 T4/T8 (A6:3) F300 11/3 | 5571.99 |
| CATBOXHBF3000088 | VENTILADOR SERIE TRIFÁSICA BOX HBF 112 T4/T8 (A6:3) F300 15/3,8 | 6457.44 |
| CATBOXHBF3000089 | VENTILADOR SERIE TRIFÁSICA BOX HBF 112 T4/T8 (A6:3) F300 18,5/4,8 | 7283.4 |
| CATBOXHBF3000090 | VENTILADOR SERIE TRIFÁSICA BOX HBF 112 T4/T8 (A6:3) F300 24/6 | 8813.1 |
| CATBOXHBF3000091 | VENTILADOR SERIE TRIFÁSICA BOX HBF 112 T4/T8 (A6:3) F300 30/7 | 9748.3 |
| CATBOXHBF3000092 | VENTILADOR SERIE TRIFÁSICA BOX HBF 112 T4/T8 (A6:3) F300 37/8,5 | 10714.12 |
| CATBOXHBF3000093 | VENTILADOR SERIE TRIFÁSICA BOX HBF 112 T4/T8 (A6:6) F300 3,8/1 | 4463.93 |
| CATBOXHBF3000094 | VENTILADOR SERIE TRIFÁSICA BOX HBF 112 T4/T8 (A6:6) F300 5/1,3 | 4781.94 |
| CATBOXHBF3000095 | VENTILADOR SERIE TRIFÁSICA BOX HBF 112 T4/T8 (A6:6) F300 7,2/1,8 | 5181.29 |
| CATBOXHBF3000096 | VENTILADOR SERIE TRIFÁSICA BOX HBF 112 T4/T8 (A6:6) F300 11/3 | 5804.98 |
| CATBOXHBF3000097 | VENTILADOR SERIE TRIFÁSICA BOX HBF 112 T4/T8 (A6:6) F300 15/3,8 | 6690.43 |
| CATBOXHBF3000098 | VENTILADOR SERIE TRIFÁSICA BOX HBF 112 T4/T8 (A6:6) F300 18,5/4,8 | 7516.39 |
| CATBOXHBF3000099 | VENTILADOR SERIE TRIFÁSICA BOX HBF 112 T4/T8 (A6:6) F300 24/6 | 9045.98 |
| CATBOXHBF3000100 | VENTILADOR SERIE TRIFÁSICA BOX HBF 112 T4/T8 (A6:6) F300 30/7 | 9981.3 |
| CATBOXHBF3000101 | VENTILADOR SERIE TRIFÁSICA BOX HBF 112 T4/T8 (A6:6) F300 37/8,5 | 10947.12 |
| CATBOXHBF3000102 | VENTILADOR SERIE TRIFÁSICA BOX HBF 125 T4/T8 (A6:3) F300 5/1,3 | 4636.78 |
| CATBOXHBF3000103 | VENTILADOR SERIE TRIFÁSICA BOX HBF 125 T4/T8 (A6:3) F300 7,2/1,8 | 5036.24 |
| CATBOXHBF3000104 | VENTILADOR SERIE TRIFÁSICA BOX HBF 125 T4/T8 (A6:3) F300 11/3 | 5659.82 |
| CATBOXHBF3000105 | VENTILADOR SERIE TRIFÁSICA BOX HBF 125 T4/T8 (A6:3) F300 15/3,8 | 6545.27 |
| CATBOXHBF3000106 | VENTILADOR SERIE TRIFÁSICA BOX HBF 125 T4/T8 (A6:3) F300 18,5/4,8 | 7371.23 |
| CATBOXHBF3000107 | VENTILADOR SERIE TRIFÁSICA BOX HBF 125 T4/T8 (A6:3) F300 24/6 | 8900.93 |
| CATBOXHBF3000108 | VENTILADOR SERIE TRIFÁSICA BOX HBF 125 T4/T8 (A6:3) F300 30/7 | 9836.14 |
| CATBOXHBF3000109 | VENTILADOR SERIE TRIFÁSICA BOX HBF 125 T4/T8 (A6:3) F300 37/8,5 | 10802.06 |
| CATBOXHBF3000110 | VENTILADOR SERIE TRIFÁSICA BOX HBF 125 T4/T8 (A6:6) F300 5/1,3 | 4869.77 |
| CATBOXHBF3000111 | VENTILADOR SERIE TRIFÁSICA BOX HBF 125 T4/T8 (A6:6) F300 7,2/1,8 | 5269.12 |
| CATBOXHBF3000112 | VENTILADOR SERIE TRIFÁSICA BOX HBF 125 T4/T8 (A6:6) F300 11/3 | 5892.81 |
| CATBOXHBF3000113 | VENTILADOR SERIE TRIFÁSICA BOX HBF 125 T4/T8 (A6:6) F300 15/3,8 | 6778.26 |
| CATBOXHBF3000114 | VENTILADOR SERIE TRIFÁSICA BOX HBF 125 T4/T8 (A6:6) F300 18,5/4,8 | 7604.22 |
| CATBOXHBF3000115 | VENTILADOR SERIE TRIFÁSICA BOX HBF 125 T4/T8 (A6:6) F300 24/6 | 9133.92 |
| CATBOXHBF3000116 | VENTILADOR SERIE TRIFÁSICA BOX HBF 125 T4/T8 (A6:6) F300 30/7 | 10069.13 |
| CATBOXHBF3000117 | VENTILADOR SERIE TRIFÁSICA BOX HBF 125 T4/T8 (A6:6) F300 37/8,5 | 11034.95 |
| CATHCF0001 | VENTILADOR SERIE TRIFÁSICA HCF 45 T4/T8 (A5:6) F400 0,8/0,2 | 1592 |
| CATHCF0002 | VENTILADOR SERIE TRIFÁSICA HCF 50 T4/T8 (A5:6) F400 0,8/0,2 | 1650.52 |
| CATHCF0003 | VENTILADOR SERIE TRIFÁSICA HCF 56 T4/T8 (A5:6) F400 0,8/0,2 | 1681.13 |
| CATHCF0004 | VENTILADOR SERIE TRIFÁSICA HCF 56 T4/T8 (A5:6) F400 1,2/0,3 | 1819.26 |
| CATHCF0005 | VENTILADOR SERIE TRIFÁSICA HCF 56 T4/T8 (A5:6) F400 1,6/0,4 | 1862.52 |
| CATHCF0006 | VENTILADOR SERIE TRIFÁSICA HCF 63 T4/T8 (A5:6) F400 0,8/0,2 | 1729.15 |
| CATHCF0007 | VENTILADOR SERIE TRIFÁSICA HCF 63 T4/T8 (A5:6) F400 1,2/0,3 | 1867.28 |
| CATHCF0008 | VENTILADOR SERIE TRIFÁSICA HCF 63 T4/T8 (A5:6) F400 1,6/0,4 | 1910.55 |
| CATHCF0009 | VENTILADOR SERIE TRIFÁSICA HCF 63 T4/T8 (A5:6) F400 2,2/0,37 | 1997.08 |
| CATHCF0010 | VENTILADOR SERIE TRIFÁSICA HCF 71 T4/T8 (A5:6) F400 0,8/0,2 | 1808.11 |
| CATHCF0011 | VENTILADOR SERIE TRIFÁSICA HCF 71 T4/T8 (A5:6) F400 1,2/0,3 | 1946.13 |
| CATHCF0012 | VENTILADOR SERIE TRIFÁSICA HCF 71 T4/T8 (A5:6) F400 1,6/0,4 | 1989.51 |
| CATHCF0013 | VENTILADOR SERIE TRIFÁSICA HCF 71 T4/T8 (A5:6) F400 2,2/0,37 | 2076.04 |
| CATHCF0014 | VENTILADOR SERIE TRIFÁSICA HCF 71 T4/T8 (A5:6) F400 3/0,55 | 2388.54 |
| CATHCF0015 | VENTILADOR SERIE TRIFÁSICA HCF 80 T4/T8 (A5:6) F400 2,2/0,37 | 2139.32 |
| CATHCF0016 | VENTILADOR SERIE TRIFÁSICA HCF 80 T4/T8 (A5:6) F400 3/0,55 | 2451.92 |
| CATHCF0017 | VENTILADOR SERIE TRIFÁSICA HCF 80 T4/T8 (A5:6) F400 4/0,75 | 2538.46 |
| CATHCF0018 | VENTILADOR SERIE TRIFÁSICA HCF 90 T4/T8 (A3:4) F400 3/0,55 | 3293.57 |
| CATHCF0019 | VENTILADOR SERIE TRIFÁSICA HCF 90 T4/T8 (A3:4) F400 4/0,75 | 3380.1 |
| CATHCF0020 | VENTILADOR SERIE TRIFÁSICA HCF 90 T4/T8 (A3:4) F400 5,5/1,1 | 3942.46 |
| CATHCF0021 | VENTILADOR SERIE TRIFÁSICA HCF 90 T4/T8 (A3:4) F400 7,5/1,5 | 4500.17 |
| CATHCF0022 | VENTILADOR SERIE TRIFÁSICA HCF 90 T4/T8 (A3:4) F400 10/2 | 5077.02 |
| CATHCF0023 | VENTILADOR SERIE TRIFÁSICA HCF 90 T4/T8 (A3:8) F400 5,5/1,1 | 4223.58 |
| CATHCF0024 | VENTILADOR SERIE TRIFÁSICA HCF 90 T4/T8 (A3:8) F400 7,5/1,5 | 4781.18 |
| CATHCF0025 | VENTILADOR SERIE TRIFÁSICA HCF 90 T4/T8 (A3:8) F400 10/2 | 5358.14 |
| CATHCF0026 | VENTILADOR SERIE TRIFÁSICA HCF 90 T4/T8 (A3:8) F400 14/3 | 6641.65 |
| CATHCF0027 | VENTILADOR SERIE TRIFÁSICA HCF 90 T4/T8 (A3:8) F400 16,5/3,3 | 7810.39 |
| CATHCF0028 | VENTILADOR SERIE TRIFÁSICA HCF 100 T4/T8 (A3:4) F400 5,5/1,1 | 4106.44 |
| CATHCF0029 | VENTILADOR SERIE TRIFÁSICA HCF 100 T4/T8 (A3:4) F400 7,5/1,5 | 4664.15 |
| CATHCF0030 | VENTILADOR SERIE TRIFÁSICA HCF 100 T4/T8 (A3:4) F400 10/2 | 5241.11 |
| CATHCF0031 | VENTILADOR SERIE TRIFÁSICA HCF 100 T4/T8 (A3:4) F400 14/3 | 6524.61 |
| CATHCF0032 | VENTILADOR SERIE TRIFÁSICA HCF 100 T4/T8 (A3:4) F400 16,5/3,3 | 7693.35 |
| CATHCF0033 | VENTILADOR SERIE TRIFÁSICA HCF 100 T4/T8 (A3:8) F400 10/2 | 5522.12 |
| CATHCF0034 | VENTILADOR SERIE TRIFÁSICA HCF 100 T4/T8 (A3:8) F400 14/3 | 6805.63 |
| CATHCF0035 | VENTILADOR SERIE TRIFÁSICA HCF 100 T4/T8 (A3:8) F400 16,5/3,3 | 7974.37 |
| CATHCF0036 | VENTILADOR SERIE TRIFÁSICA HCF 100 T4/T8 (A3:8) F400 20/4 | 8217.75 |
| CATHCF0037 | VENTILADOR SERIE TRIFÁSICA HCF 112 T4/T8 (A3:4) F400 7,5/1,5 | 5296.06 |
| CATHCF0038 | VENTILADOR SERIE TRIFÁSICA HCF 112 T4/T8 (A3:4) F400 10/2 | 5872.91 |
| CATHCF0039 | VENTILADOR SERIE TRIFÁSICA HCF 112 T4/T8 (A3:4) F400 14/3 | 7156.52 |
| CATHCF0040 | VENTILADOR SERIE TRIFÁSICA HCF 112 T4/T8 (A3:4) F400 16,5/3,3 | 8325.16 |
| CATHCF0041 | VENTILADOR SERIE TRIFÁSICA HCF 112 T4/T8 (A3:4) F400 20/4 | 8568.53 |
| CATHCF0042 | VENTILADOR SERIE TRIFÁSICA HCF 112 T4/T8 (A3:8) F400 14/3 | 7437.54 |
| CATHCF0043 | VENTILADOR SERIE TRIFÁSICA HCF 112 T4/T8 (A3:8) F400 16,5/3,3 | 8606.28 |
| CATHCF0044 | VENTILADOR SERIE TRIFÁSICA HCF 112 T4/T8 (A3:8) F400 20/4 | 8849.55 |
| CATHCF0045 | VENTILADOR SERIE TRIFÁSICA HCF 112 T4/T8 (A3:8) F400 27/5,4 | 10869.67 |
| CATHCF0046 | VENTILADOR SERIE TRIFÁSICA HCF 112 T4/T8 (A3:8) F400 30/6,5 | 12378.27 |
| CATHCF0047 | VENTILADOR SERIE TRIFÁSICA HCF 112 T4/T8 (A3:8) F400 35/7,5 | 15255.83 |
| CATHCF0048 | VENTILADOR SERIE TRIFÁSICA HCF 125 T4/T8 (A3:4) F400 10/2 | 6070.64 |
| CATHCF0049 | VENTILADOR SERIE TRIFÁSICA HCF 125 T4/T8 (A3:4) F400 14/3 | 7354.14 |
| CATHCF0050 | VENTILADOR SERIE TRIFÁSICA HCF 125 T4/T8 (A3:4) F400 16,5/3,3 | 8522.88 |
| CATHCF0051 | VENTILADOR SERIE TRIFÁSICA HCF 125 T4/T8 (A3:4) F400 20/4 | 8766.26 |
| CATHCF0052 | VENTILADOR SERIE TRIFÁSICA HCF 125 T4/T8 (A3:4) F400 27/5,4 | 10786.38 |
| CATHCF0053 | VENTILADOR SERIE TRIFÁSICA HCF 125 T4/T8 (A3:4) F400 30/6,5 | 12294.98 |
| CATHCF0054 | VENTILADOR SERIE TRIFÁSICA HCF 125 T4/T8 (A3:4) F400 35/7,5 | 15172.43 |
| CATHCF0055 | VENTILADOR SERIE TRIFÁSICA HCF 125 T4/T8 (A3:8) F400 16,5/3,3 | 8803.9 |
| CATHCF0056 | VENTILADOR SERIE TRIFÁSICA HCF 125 T4/T8 (A3:8) F400 20/4 | 9047.28 |
| CATHCF0057 | VENTILADOR SERIE TRIFÁSICA HCF 125 T4/T8 (A3:8) F400 27/5,4 | 11067.4 |
| CATHCF0058 | VENTILADOR SERIE TRIFÁSICA HCF 125 T4/T8 (A3:8) F400 30/6,5 | 12576 |
| CATHCF0059 | VENTILADOR SERIE TRIFÁSICA HCF 125 T4/T8 (A3:8) F400 35/7,5 | 15453.45 |
| CATHCF0060 | VENTILADOR SERIE TRIFÁSICA HCF 125 T4/T8 (A3:8) F400 40/8 | 16829.44 |
| CATHCF0061 | VENTILADOR SERIE TRIFÁSICA HCF 45 T4/T8 (A2:6) F300 0,6/0,15 | 878.21 |
| CATHCF0062 | VENTILADOR SERIE TRIFÁSICA HCF 45 T4/T8 (A2:6) F300 0,8/0,2 | 935.32 |
| CATHCF0063 | VENTILADOR SERIE TRIFÁSICA HCF 45 T4/T8 (A2:9) F300 0,6/0,15 | 948.41 |
| CATHCF0064 | VENTILADOR SERIE TRIFÁSICA HCF 45 T4/T8 (A2:9) F300 0,8/0,2 | 1005.63 |
| CATHCF0065 | VENTILADOR SERIE TRIFÁSICA HCF 50 T4/T8 (A2:6) F300 0,6/0,15 | 936.62 |
| CATHCF0066 | VENTILADOR SERIE TRIFÁSICA HCF 50 T4/T8 (A2:6) F300 0,8/0,2 | 993.84 |
| CATHCF0067 | VENTILADOR SERIE TRIFÁSICA HCF 50 T4/T8 (A2:6) F300 1,2/0,3 | 1091.51 |
| CATHCF0068 | VENTILADOR SERIE TRIFÁSICA HCF 50 T4/T8 (A2:9) F300 0,6/0,15 | 1006.92 |
| CATHCF0069 | VENTILADOR SERIE TRIFÁSICA HCF 50 T4/T8 (A2:9) F300 0,8/0,2 | 1064.04 |
| CATHCF0070 | VENTILADOR SERIE TRIFÁSICA HCF 50 T4/T8 (A2:9) F300 1,2/0,3 | 1161.82 |
| CATHCF0071 | VENTILADOR SERIE TRIFÁSICA HCF 56 T4/T8 (A2:6) F300 0,6/0,15 | 967.23 |
| CATHCF0072 | VENTILADOR SERIE TRIFÁSICA HCF 56 T4/T8 (A2:6) F300 0,8/0,2 | 1024.45 |
| CATHCF0073 | VENTILADOR SERIE TRIFÁSICA HCF 56 T4/T8 (A2:6) F300 1,2/0,3 | 1122.12 |
| CATHCF0074 | VENTILADOR SERIE TRIFÁSICA HCF 56 T4/T8 (A2:6) F300 1,6/0,4 | 1174.04 |
| CATHCF0075 | VENTILADOR SERIE TRIFÁSICA HCF 56 T4/T8 (A2:6) F300 2,2/0,55 | 1334.13 |
| CATHCF0076 | VENTILADOR SERIE TRIFÁSICA HCF 56 T4/T8 (A2:9) F300 0,6/0,15 | 1037.53 |
| CATHCF0077 | VENTILADOR SERIE TRIFÁSICA HCF 56 T4/T8 (A2:9) F300 0,8/0,2 | 1094.65 |
| CATHCF0078 | VENTILADOR SERIE TRIFÁSICA HCF 56 T4/T8 (A2:9) F300 1,2/0,3 | 1192.43 |
| CATHCF0079 | VENTILADOR SERIE TRIFÁSICA HCF 56 T4/T8 (A2:9) F300 1,6/0,4 | 1244.35 |
| CATHCF0080 | VENTILADOR SERIE TRIFÁSICA HCF 56 T4/T8 (A2:9) F300 2,2/0,55 | 1404.33 |
| CATHCF0081 | VENTILADOR SERIE TRIFÁSICA HCF 63 T4/T8 (A2:6) F300 0,6/0,15 | 1015.25 |
| CATHCF0082 | VENTILADOR SERIE TRIFÁSICA HCF 63 T4/T8 (A2:6) F300 0,8/0,2 | 1072.47 |
| CATHCF0083 | VENTILADOR SERIE TRIFÁSICA HCF 63 T4/T8 (A2:6) F300 1,2/0,3 | 1170.15 |
| CATHCF0084 | VENTILADOR SERIE TRIFÁSICA HCF 63 T4/T8 (A2:6) F300 1,6/0,4 | 1222.07 |
| CATHCF0085 | VENTILADOR SERIE TRIFÁSICA HCF 63 T4/T8 (A2:6) F300 2,2/0,55 | 1382.15 |
| CATHCF0086 | VENTILADOR SERIE TRIFÁSICA HCF 63 T4/T8 (A2:6) F300 2,8/0,7 | 1505.36 |
| CATHCF0087 | VENTILADOR SERIE TRIFÁSICA HCF 63 T4/T8 (A2:9) F300 0,6/0,15 | 1085.56 |
| CATHCF0088 | VENTILADOR SERIE TRIFÁSICA HCF 63 T4/T8 (A2:9) F300 0,8/0,2 | 1142.67 |
| CATHCF0089 | VENTILADOR SERIE TRIFÁSICA HCF 63 T4/T8 (A2:9) F300 1,2/0,3 | 1240.46 |
| CATHCF0090 | VENTILADOR SERIE TRIFÁSICA HCF 63 T4/T8 (A2:9) F300 1,6/0,4 | 1292.38 |
| CATHCF0091 | VENTILADOR SERIE TRIFÁSICA HCF 63 T4/T8 (A2:9) F300 2,2/0,55 | 1452.35 |
| CATHCF0092 | VENTILADOR SERIE TRIFÁSICA HCF 63 T4/T8 (A2:9) F300 2,8/0,7 | 1575.56 |
| CATHCF0093 | VENTILADOR SERIE TRIFÁSICA HCF 71 T4/T8 (A2:6) F300 0,8/0,2 | 1151.33 |
| CATHCF0094 | VENTILADOR SERIE TRIFÁSICA HCF 71 T4/T8 (A2:6) F300 1,2/0,3 | 1249.11 |
| CATHCF0095 | VENTILADOR SERIE TRIFÁSICA HCF 71 T4/T8 (A2:6) F300 1,6/0,4 | 1301.03 |
| CATHCF0096 | VENTILADOR SERIE TRIFÁSICA HCF 71 T4/T8 (A2:6) F300 2,2/0,55 | 1461.12 |
| CATHCF0097 | VENTILADOR SERIE TRIFÁSICA HCF 71 T4/T8 (A2:6) F300 2,8/0,7 | 1584.32 |
| CATHCF0098 | VENTILADOR SERIE TRIFÁSICA HCF 71 T4/T8 (A2:6) F300 3,8/1 | 1935.75 |
| CATHCF0099 | VENTILADOR SERIE TRIFÁSICA HCF 71 T4/T8 (A2:9) F300 0,8/0,2 | 1221.63 |
| CATHCF0100 | VENTILADOR SERIE TRIFÁSICA HCF 71 T4/T8 (A2:9) F300 1,2/0,3 | 1319.31 |
| CATHCF0101 | VENTILADOR SERIE TRIFÁSICA HCF 71 T4/T8 (A2:9) F300 1,6/0,4 | 1371.23 |
| CATHCF0102 | VENTILADOR SERIE TRIFÁSICA HCF 71 T4/T8 (A2:9) F300 2,2/0,55 | 1531.32 |
| CATHCF0103 | VENTILADOR SERIE TRIFÁSICA HCF 71 T4/T8 (A2:9) F300 2,8/0,7 | 1654.52 |
| CATHCF0104 | VENTILADOR SERIE TRIFÁSICA HCF 71 T4/T8 (A2:9) F300 3,8/1 | 2005.95 |
| CATHCF0105 | VENTILADOR SERIE TRIFÁSICA HCF 80 T4/T8 (A2:6) F300 1,2/0,3 | 1312.49 |
| CATHCF0106 | VENTILADOR SERIE TRIFÁSICA HCF 80 T4/T8 (A2:6) F300 1,6/0,4 | 1364.41 |
| CATHCF0107 | VENTILADOR SERIE TRIFÁSICA HCF 80 T4/T8 (A2:6) F300 2,2/0,55 | 1524.39 |
| CATHCF0108 | VENTILADOR SERIE TRIFÁSICA HCF 80 T4/T8 (A2:6) F300 2,8/0,7 | 1647.59 |
| CATHCF0109 | VENTILADOR SERIE TRIFÁSICA HCF 80 T4/T8 (A2:6) F300 3,8/1 | 1999.14 |
| CATHCF0110 | VENTILADOR SERIE TRIFÁSICA HCF 80 T4/T8 (A2:6) F300 5/1,3 | 2317.04 |
| CATHCF0111 | VENTILADOR SERIE TRIFÁSICA HCF 80 T4/T8 (A2:6) F300 7,2/1,8 | 2716.5 |
| CATHCF0112 | VENTILADOR SERIE TRIFÁSICA HCF 80 T4/T8 (A2:9) F300 1,2/0,3 | 1382.69 |
| CATHCF0113 | VENTILADOR SERIE TRIFÁSICA HCF 80 T4/T8 (A2:9) F300 1,6/0,4 | 1434.61 |
| CATHCF0114 | VENTILADOR SERIE TRIFÁSICA HCF 80 T4/T8 (A2:9) F300 2,2/0,55 | 1594.7 |
| CATHCF0115 | VENTILADOR SERIE TRIFÁSICA HCF 80 T4/T8 (A2:9) F300 2,8/0,7 | 1717.9 |
| CATHCF0116 | VENTILADOR SERIE TRIFÁSICA HCF 80 T4/T8 (A2:9) F300 3,8/1 | 2069.34 |
| CATHCF0117 | VENTILADOR SERIE TRIFÁSICA HCF 80 T4/T8 (A2:9) F300 5/1,3 | 2387.35 |
| CATHCF0118 | VENTILADOR SERIE TRIFÁSICA HCF 80 T4/T8 (A2:9) F300 7,2/1,8 | 2786.81 |
| CATHCF0119 | VENTILADOR SERIE TRIFÁSICA HCF 90 T4/T8 (A6:3) F300 2,8/0,7 | 2217.52 |
| CATHCF0120 | VENTILADOR SERIE TRIFÁSICA HCF 90 T4/T8 (A6:3) F300 3,8/1 | 2568.96 |
| CATHCF0121 | VENTILADOR SERIE TRIFÁSICA HCF 90 T4/T8 (A6:3) F300 5/1,3 | 2886.97 |
| CATHCF0122 | VENTILADOR SERIE TRIFÁSICA HCF 90 T4/T8 (A6:3) F300 7,2/1,8 | 3286.32 |
| CATHCF0123 | VENTILADOR SERIE TRIFÁSICA HCF 90 T4/T8 (A6:3) F300 11/3 | 3910.01 |
| CATHCF0124 | VENTILADOR SERIE TRIFÁSICA HCF 90 T4/T8 (A6:3) F300 15/3,8 | 4795.46 |
| CATHCF0125 | VENTILADOR SERIE TRIFÁSICA HCF 90 T4/T8 (A6:6) F300 2,8/0,7 | 2450.52 |
| CATHCF0126 | VENTILADOR SERIE TRIFÁSICA HCF 90 T4/T8 (A6:6) F300 3,8/1 | 2801.95 |
| CATHCF0127 | VENTILADOR SERIE TRIFÁSICA HCF 90 T4/T8 (A6:6) F300 5/1,3 | 3119.96 |
| CATHCF0128 | VENTILADOR SERIE TRIFÁSICA HCF 90 T4/T8 (A6:6) F300 7,2/1,8 | 3519.31 |
| CATHCF0129 | VENTILADOR SERIE TRIFÁSICA HCF 90 T4/T8 (A6:6) F300 11/3 | 4143 |
| CATHCF0130 | VENTILADOR SERIE TRIFÁSICA HCF 90 T4/T8 (A6:6) F300 15/3,8 | 5028.45 |
| CATHCF0131 | VENTILADOR SERIE TRIFÁSICA HCF 100 T4/T8 (A6:3) F300 3,8/1 | 2732.94 |
| CATHCF0132 | VENTILADOR SERIE TRIFÁSICA HCF 100 T4/T8 (A6:3) F300 5/1,3 | 3050.95 |
| CATHCF0133 | VENTILADOR SERIE TRIFÁSICA HCF 100 T4/T8 (A6:3) F300 7,2/1,8 | 3450.3 |
| CATHCF0134 | VENTILADOR SERIE TRIFÁSICA HCF 100 T4/T8 (A6:3) F300 11/3 | 4073.99 |
| CATHCF0135 | VENTILADOR SERIE TRIFÁSICA HCF 100 T4/T8 (A6:3) F300 15/3,8 | 4959.44 |
| CATHCF0136 | VENTILADOR SERIE TRIFÁSICA HCF 100 T4/T8 (A6:3) F300 18,5/4,8 | 5785.4 |
| CATHCF0137 | VENTILADOR SERIE TRIFÁSICA HCF 100 T4/T8 (A6:6) F300 3,8/1 | 2965.93 |
| CATHCF0138 | VENTILADOR SERIE TRIFÁSICA HCF 100 T4/T8 (A6:6) F300 5/1,3 | 3283.94 |
| CATHCF0139 | VENTILADOR SERIE TRIFÁSICA HCF 100 T4/T8 (A6:6) F300 7,2/1,8 | 3683.29 |
| CATHCF0140 | VENTILADOR SERIE TRIFÁSICA HCF 100 T4/T8 (A6:6) F300 11/3 | 4306.98 |
| CATHCF0141 | VENTILADOR SERIE TRIFÁSICA HCF 100 T4/T8 (A6:6) F300 15/3,8 | 5192.43 |
| CATHCF0142 | VENTILADOR SERIE TRIFÁSICA HCF 100 T4/T8 (A6:6) F300 18,5/4,8 | 6018.39 |
| CATHCF0143 | VENTILADOR SERIE TRIFÁSICA HCF 100 T4/T8 (A6:6) F300 24/6 | 7548.09 |
| CATHCF0144 | VENTILADOR SERIE TRIFÁSICA HCF 112 T4/T8 (A6:3) F300 3,8/1 | 3364.85 |
| CATHCF0145 | VENTILADOR SERIE TRIFÁSICA HCF 112 T4/T8 (A6:3) F300 5/1,3 | 3682.86 |
| CATHCF0146 | VENTILADOR SERIE TRIFÁSICA HCF 112 T4/T8 (A6:3) F300 7,2/1,8 | 4082.21 |
| CATHCF0147 | VENTILADOR SERIE TRIFÁSICA HCF 112 T4/T8 (A6:3) F300 11/3 | 4705.9 |
| CATHCF0148 | VENTILADOR SERIE TRIFÁSICA HCF 112 T4/T8 (A6:3) F300 15/3,8 | 5591.35 |
| CATHCF0149 | VENTILADOR SERIE TRIFÁSICA HCF 112 T4/T8 (A6:3) F300 18,5/4,8 | 6417.31 |
| CATHCF0150 | VENTILADOR SERIE TRIFÁSICA HCF 112 T4/T8 (A6:3) F300 24/6 | 7947.01 |
| CATHCF0151 | VENTILADOR SERIE TRIFÁSICA HCF 112 T4/T8 (A6:3) F300 30/7 | 8882.21 |
| CATHCF0152 | VENTILADOR SERIE TRIFÁSICA HCF 112 T4/T8 (A6:3) F300 37/8,5 | 9848.03 |
| CATHCF0153 | VENTILADOR SERIE TRIFÁSICA HCF 112 T4/T8 (A6:6) F300 3,8/1 | 3597.84 |
| CATHCF0154 | VENTILADOR SERIE TRIFÁSICA HCF 112 T4/T8 (A6:6) F300 5/1,3 | 3915.85 |
| CATHCF0155 | VENTILADOR SERIE TRIFÁSICA HCF 112 T4/T8 (A6:6) F300 7,2/1,8 | 4315.2 |
| CATHCF0156 | VENTILADOR SERIE TRIFÁSICA HCF 112 T4/T8 (A6:6) F300 11/3 | 4938.89 |
| CATHCF0157 | VENTILADOR SERIE TRIFÁSICA HCF 112 T4/T8 (A6:6) F300 15/3,8 | 5824.34 |
| CATHCF0158 | VENTILADOR SERIE TRIFÁSICA HCF 112 T4/T8 (A6:6) F300 18,5/4,8 | 6650.3 |
| CATHCF0159 | VENTILADOR SERIE TRIFÁSICA HCF 112 T4/T8 (A6:6) F300 24/6 | 8179.89 |
| CATHCF0160 | VENTILADOR SERIE TRIFÁSICA HCF 112 T4/T8 (A6:6) F300 30/7 | 9115.21 |
| CATHCF0161 | VENTILADOR SERIE TRIFÁSICA HCF 112 T4/T8 (A6:6) F300 37/8,5 | 10081.03 |
| CATHCF0162 | VENTILADOR SERIE TRIFÁSICA HCF 125 T4/T8 (A6:3) F300 5/1,3 | 3880.48 |
| CATHCF0163 | VENTILADOR SERIE TRIFÁSICA HCF 125 T4/T8 (A6:3) F300 7,2/1,8 | 4279.94 |
| CATHCF0164 | VENTILADOR SERIE TRIFÁSICA HCF 125 T4/T8 (A6:3) F300 11/3 | 4903.52 |
| CATHCF0165 | VENTILADOR SERIE TRIFÁSICA HCF 125 T4/T8 (A6:3) F300 15/3,8 | 5788.97 |
| CATHCF0166 | VENTILADOR SERIE TRIFÁSICA HCF 125 T4/T8 (A6:3) F300 18,5/4,8 | 6615.04 |
| CATHCF0167 | VENTILADOR SERIE TRIFÁSICA HCF 125 T4/T8 (A6:3) F300 24/6 | 8144.63 |
| CATHCF0168 | VENTILADOR SERIE TRIFÁSICA HCF 125 T4/T8 (A6:3) F300 30/7 | 9079.83 |
| CATHCF0169 | VENTILADOR SERIE TRIFÁSICA HCF 125 T4/T8 (A6:3) F300 37/8,5 | 10045.76 |
| CATHCF0170 | VENTILADOR SERIE TRIFÁSICA HCF 125 T4/T8 (A6:6) F300 5/1,3 | 4113.47 |
| CATHCF0171 | VENTILADOR SERIE TRIFÁSICA HCF 125 T4/T8 (A6:6) F300 7,2/1,8 | 4512.93 |
| CATHCF0172 | VENTILADOR SERIE TRIFÁSICA HCF 125 T4/T8 (A6:6) F300 11/3 | 5136.51 |
| CATHCF0173 | VENTILADOR SERIE TRIFÁSICA HCF 125 T4/T8 (A6:6) F300 15/3,8 | 6021.96 |
| CATHCF0174 | VENTILADOR SERIE TRIFÁSICA HCF 125 T4/T8 (A6:6) F300 18,5/4,8 | 6848.03 |
| CATHCF0175 | VENTILADOR SERIE TRIFÁSICA HCF 125 T4/T8 (A6:6) F300 24/6 | 8377.62 |
| CATHCF0176 | VENTILADOR SERIE TRIFÁSICA HCF 125 T4/T8 (A6:6) F300 30/7 | 9312.83 |
| CATHCF0177 | VENTILADOR SERIE TRIFÁSICA HCF 125 T4/T8 (A6:6) F300 37/8,5 | 10278.75 |
| CATHMF0001 | VENTILADOR SERIE TRIFÁSICA HMF 45 T2/T4 (A8:6) F400 1,1/0,18 | 2341.48 |
| CATHMF0002 | VENTILADOR SERIE TRIFÁSICA HMF 45 T2/T4 (A8:6) F400 1,5/0,25 | 2380.86 |
| CATHMF0003 | VENTILADOR SERIE TRIFÁSICA HMF 45 T2/T4 (A8:6) F400 2,2/0,37 | 2450.73 |
| CATHMF0004 | VENTILADOR SERIE TRIFÁSICA HMF 45 T2/T4 (A8:9) F400 1,5/0,25 | 2491.73 |
| CATHMF0005 | VENTILADOR SERIE TRIFÁSICA HMF 45 T2/T4 (A8:9) F400 2,2/0,37 | 2561.71 |
| CATHMF0006 | VENTILADOR SERIE TRIFÁSICA HMF 45 T2/T4 (A8:12) F400 1,5/0,25 | 2602.71 |
| CATHMF0007 | VENTILADOR SERIE TRIFÁSICA HMF 45 T2/T4 (A8:12) F400 2,2/0,37 | 2672.58 |
| CATHMF0008 | VENTILADOR SERIE TRIFÁSICA HMF 45 T2/T4 (A8:12) F400 3/0,55 | 2943.54 |
| CATHMF0009 | VENTILADOR SERIE TRIFÁSICA HMF 50 T2/T4 (A8:6) F400 1,5/0,25 | 2530.02 |
| CATHMF0010 | VENTILADOR SERIE TRIFÁSICA HMF 50 T2/T4 (A8:6) F400 2,2/0,37 | 2599.89 |
| CATHMF0011 | VENTILADOR SERIE TRIFÁSICA HMF 50 T2/T4 (A8:6) F400 3/0,55 | 2870.85 |
| CATHMF0012 | VENTILADOR SERIE TRIFÁSICA HMF 50 T2/T4 (A8:6) F400 4/0,75 | 2945.16 |
| CATHMF0013 | VENTILADOR SERIE TRIFÁSICA HMF 50 T2/T4 (A8:9) F400 2,2/0,37 | 2710.87 |
| CATHMF0014 | VENTILADOR SERIE TRIFÁSICA HMF 50 T2/T4 (A8:9) F400 3/0,55 | 2981.72 |
| CATHMF0015 | VENTILADOR SERIE TRIFÁSICA HMF 50 T2/T4 (A8:9) F400 4/0,75 | 3056.03 |
| CATHMF0016 | VENTILADOR SERIE TRIFÁSICA HMF 50 T2/T4 (A8:12) F400 2,2/0,37 | 2821.74 |
| CATHMF0017 | VENTILADOR SERIE TRIFÁSICA HMF 50 T2/T4 (A8:12) F400 3/0,55 | 3092.7 |
| CATHMF0018 | VENTILADOR SERIE TRIFÁSICA HMF 50 T2/T4 (A8:12) F400 4/0,75 | 3167.01 |
| CATHMF0019 | VENTILADOR SERIE TRIFÁSICA HMF 56 T2/T4 (A8:6) F400 2,2/0,37 | 2733.05 |
| CATHMF0020 | VENTILADOR SERIE TRIFÁSICA HMF 56 T2/T4 (A8:6) F400 3/0,55 | 3004 |
| CATHMF0021 | VENTILADOR SERIE TRIFÁSICA HMF 56 T2/T4 (A8:6) F400 4/0,75 | 3078.32 |
| CATHMF0022 | VENTILADOR SERIE TRIFÁSICA HMF 56 T2/T4 (A8:6) F400 5,5/1,1 | 3563.33 |
| CATHMF0023 | VENTILADOR SERIE TRIFÁSICA HMF 56 T2/T4 (A8:6) F400 7,5/1,5 | 3628.88 |
| CATHMF0024 | VENTILADOR SERIE TRIFÁSICA HMF 56 T2/T4 (A8:9) F400 2,2/0,37 | 2844.03 |
| CATHMF0025 | VENTILADOR SERIE TRIFÁSICA HMF 56 T2/T4 (A8:9) F400 3/0,55 | 3114.88 |
| CATHMF0026 | VENTILADOR SERIE TRIFÁSICA HMF 56 T2/T4 (A8:9) F400 4/0,75 | 3189.19 |
| CATHMF0027 | VENTILADOR SERIE TRIFÁSICA HMF 56 T2/T4 (A8:9) F400 5,5/1,1 | 3674.31 |
| CATHMF0028 | VENTILADOR SERIE TRIFÁSICA HMF 56 T2/T4 (A8:9) F400 7,5/1,5 | 3739.86 |
| CATHMF0029 | VENTILADOR SERIE TRIFÁSICA HMF 56 T2/T4 (A8:12) F400 3/0,55 | 3225.85 |
| CATHMF0030 | VENTILADOR SERIE TRIFÁSICA HMF 56 T2/T4 (A8:12) F400 4/0,75 | 3300.17 |
| CATHMF0031 | VENTILADOR SERIE TRIFÁSICA HMF 56 T2/T4 (A8:12) F400 5,5/1,1 | 3785.18 |
| CATHMF0032 | VENTILADOR SERIE TRIFÁSICA HMF 56 T2/T4 (A8:12) F400 7,5/1,5 | 3850.73 |
| CATHMF0033 | VENTILADOR SERIE TRIFÁSICA HMF 45 T4/T8 (A5:6) F400 0,8/0,2 | 1618.61 |
| CATHMF0034 | VENTILADOR SERIE TRIFÁSICA HMF 50 T4/T8 (A5:6) F400 0,8/0,2 | 1690 |
| CATHMF0035 | VENTILADOR SERIE TRIFÁSICA HMF 56 T4/T8 (A5:6) F400 0,8/0,2 | 1752.52 |
| CATHMF0036 | VENTILADOR SERIE TRIFÁSICA HMF 56 T4/T8 (A5:6) F400 1,2/0,3 | 1890.65 |
| CATHMF0037 | VENTILADOR SERIE TRIFÁSICA HMF 56 T4/T8 (A5:6) F400 1,6/0,4 | 1933.91 |
| CATHMF0038 | VENTILADOR SERIE TRIFÁSICA HMF 63 T4/T8 (A5:6) F400 0,8/0,2 | 1807.36 |
| CATHMF0039 | VENTILADOR SERIE TRIFÁSICA HMF 63 T4/T8 (A5:6) F400 1,2/0,3 | 1945.49 |
| CATHMF0040 | VENTILADOR SERIE TRIFÁSICA HMF 63 T4/T8 (A5:6) F400 1,6/0,4 | 1988.75 |
| CATHMF0041 | VENTILADOR SERIE TRIFÁSICA HMF 63 T4/T8 (A5:6) F400 2,2/0,37 | 2075.29 |
| CATHMF0042 | VENTILADOR SERIE TRIFÁSICA HMF 71 T4/T8 (A5:6) F400 0,8/0,2 | 1881.78 |
| CATHMF0043 | VENTILADOR SERIE TRIFÁSICA HMF 71 T4/T8 (A5:6) F400 1,2/0,3 | 2019.8 |
| CATHMF0044 | VENTILADOR SERIE TRIFÁSICA HMF 71 T4/T8 (A5:6) F400 1,6/0,4 | 2063.17 |
| CATHMF0045 | VENTILADOR SERIE TRIFÁSICA HMF 71 T4/T8 (A5:6) F400 2,2/0,37 | 2149.7 |
| CATHMF0046 | VENTILADOR SERIE TRIFÁSICA HMF 71 T4/T8 (A5:6) F400 3/0,55 | 2462.2 |
| CATHMF0047 | VENTILADOR SERIE TRIFÁSICA HMF 80 T4/T8 (A5:6) F400 2,2/0,37 | 2221.85 |
| CATHMF0048 | VENTILADOR SERIE TRIFÁSICA HMF 80 T4/T8 (A5:6) F400 3/0,55 | 2534.45 |
| CATHMF0049 | VENTILADOR SERIE TRIFÁSICA HMF 80 T4/T8 (A5:6) F400 4/0,75 | 2620.99 |
| CATHMF0050 | VENTILADOR SERIE TRIFÁSICA HMF 90 T4/T8 (A3:4) F400 3/0,55 | 3477.45 |
| CATHMF0051 | VENTILADOR SERIE TRIFÁSICA HMF 90 T4/T8 (A3:4) F400 4/0,75 | 3563.98 |
| CATHMF0052 | VENTILADOR SERIE TRIFÁSICA HMF 90 T4/T8 (A3:4) F400 5,5/1,1 | 4126.45 |
| CATHMF0053 | VENTILADOR SERIE TRIFÁSICA HMF 90 T4/T8 (A3:4) F400 7,5/1,5 | 4684.05 |
| CATHMF0054 | VENTILADOR SERIE TRIFÁSICA HMF 90 T4/T8 (A3:4) F400 10/2 | 5261.01 |
| CATHMF0055 | VENTILADOR SERIE TRIFÁSICA HMF 90 T4/T8 (A3:8) F400 5,5/1,1 | 4407.47 |
| CATHMF0056 | VENTILADOR SERIE TRIFÁSICA HMF 90 T4/T8 (A3:8) F400 7,5/1,5 | 4965.17 |
| CATHMF0057 | VENTILADOR SERIE TRIFÁSICA HMF 90 T4/T8 (A3:8) F400 10/2 | 5542.03 |
| CATHMF0058 | VENTILADOR SERIE TRIFÁSICA HMF 90 T4/T8 (A3:8) F400 14/3 | 6825.53 |
| CATHMF0059 | VENTILADOR SERIE TRIFÁSICA HMF 90 T4/T8 (A3:8) F400 16,5/3,3 | 7994.27 |
| CATHMF0060 | VENTILADOR SERIE TRIFÁSICA HMF 100 T4/T8 (A3:4) F400 5,5/1,1 | 4353.82 |
| CATHMF0061 | VENTILADOR SERIE TRIFÁSICA HMF 100 T4/T8 (A3:4) F400 7,5/1,5 | 4911.52 |
| CATHMF0062 | VENTILADOR SERIE TRIFÁSICA HMF 100 T4/T8 (A3:4) F400 10/2 | 5488.38 |
| CATHMF0063 | VENTILADOR SERIE TRIFÁSICA HMF 100 T4/T8 (A3:4) F400 14/3 | 6771.88 |
| CATHMF0064 | VENTILADOR SERIE TRIFÁSICA HMF 100 T4/T8 (A3:4) F400 16,5/3,3 | 7940.62 |
| CATHMF0065 | VENTILADOR SERIE TRIFÁSICA HMF 100 T4/T8 (A3:8) F400 10/2 | 5769.39 |
| CATHMF0066 | VENTILADOR SERIE TRIFÁSICA HMF 100 T4/T8 (A3:8) F400 14/3 | 7052.9 |
| CATHMF0067 | VENTILADOR SERIE TRIFÁSICA HMF 100 T4/T8 (A3:8) F400 16,5/3,3 | 8221.64 |
| CATHMF0068 | VENTILADOR SERIE TRIFÁSICA HMF 100 T4/T8 (A3:8) F400 20/4 | 8465.02 |
| CATHMF0069 | VENTILADOR SERIE TRIFÁSICA HMF 112 T4/T8 (A3:4) F400 7,5/1,5 | 5820.77 |
| CATHMF0070 | VENTILADOR SERIE TRIFÁSICA HMF 112 T4/T8 (A3:4) F400 10/2 | 6397.73 |
| CATHMF0071 | VENTILADOR SERIE TRIFÁSICA HMF 112 T4/T8 (A3:4) F400 14/3 | 7681.24 |
| CATHMF0072 | VENTILADOR SERIE TRIFÁSICA HMF 112 T4/T8 (A3:4) F400 16,5/3,3 | 8849.98 |
| CATHMF0073 | VENTILADOR SERIE TRIFÁSICA HMF 112 T4/T8 (A3:4) F400 20/4 | 9093.25 |
| CATHMF0074 | VENTILADOR SERIE TRIFÁSICA HMF 112 T4/T8 (A3:8) F400 14/3 | 7962.26 |
| CATHMF0075 | VENTILADOR SERIE TRIFÁSICA HMF 112 T4/T8 (A3:8) F400 16,5/3,3 | 9131 |
| CATHMF0076 | VENTILADOR SERIE TRIFÁSICA HMF 112 T4/T8 (A3:8) F400 20/4 | 9374.37 |
| CATHMF0077 | VENTILADOR SERIE TRIFÁSICA HMF 112 T4/T8 (A3:8) F400 27/5,4 | 11394.49 |
| CATHMF0078 | VENTILADOR SERIE TRIFÁSICA HMF 112 T4/T8 (A3:8) F400 30/6,5 | 12903.09 |
| CATHMF0079 | VENTILADOR SERIE TRIFÁSICA HMF 112 T4/T8 (A3:8) F400 35/7,5 | 15780.54 |
| CATHMF0080 | VENTILADOR SERIE TRIFÁSICA HMF 125 T4/T8 (A3:4) F400 10/2 | 6656.04 |
| CATHMF0081 | VENTILADOR SERIE TRIFÁSICA HMF 125 T4/T8 (A3:4) F400 14/3 | 7939.65 |
| CATHMF0082 | VENTILADOR SERIE TRIFÁSICA HMF 125 T4/T8 (A3:4) F400 16,5/3,3 | 9108.28 |
| CATHMF0083 | VENTILADOR SERIE TRIFÁSICA HMF 125 T4/T8 (A3:4) F400 20/4 | 9351.66 |
| CATHMF0084 | VENTILADOR SERIE TRIFÁSICA HMF 125 T4/T8 (A3:4) F400 27/5,4 | 11371.78 |
| CATHMF0085 | VENTILADOR SERIE TRIFÁSICA HMF 125 T4/T8 (A3:4) F400 30/6,5 | 12880.38 |
| CATHMF0086 | VENTILADOR SERIE TRIFÁSICA HMF 125 T4/T8 (A3:4) F400 35/7,5 | 15757.94 |
| CATHMF0087 | VENTILADOR SERIE TRIFÁSICA HMF 125 T4/T8 (A3:8) F400 16,5/3,3 | 9389.41 |
| CATHMF0088 | VENTILADOR SERIE TRIFÁSICA HMF 125 T4/T8 (A3:8) F400 20/4 | 9632.78 |
| CATHMF0089 | VENTILADOR SERIE TRIFÁSICA HMF 125 T4/T8 (A3:8) F400 27/5,4 | 11652.9 |
| CATHMF0090 | VENTILADOR SERIE TRIFÁSICA HMF 125 T4/T8 (A3:8) F400 30/6,5 | 13161.5 |
| CATHMF0091 | VENTILADOR SERIE TRIFÁSICA HMF 125 T4/T8 (A3:8) F400 35/7,5 | 16038.95 |
| CATHMF0092 | VENTILADOR SERIE TRIFÁSICA HMF 125 T4/T8 (A3:8) F400 40/8 | 17414.94 |
| CATHMF0093 | VENTILADOR SERIE TRIFÁSICA HMF 56 T4/T6 (A5:6) F400 0,75/0,25 | 1979.88 |
| CATHMF0094 | VENTILADOR SERIE TRIFÁSICA HMF 56 T4/T6 (A5:6) F400 1,1/0,37 | 2006.06 |
| CATHMF0095 | VENTILADOR SERIE TRIFÁSICA HMF 56 T4/T6 (A5:6) F400 1,5/0,55 | 2058.52 |
| CATHMF0096 | VENTILADOR SERIE TRIFÁSICA HMF 63 T4/T6 (A5:6) F400 0,75/0,25 | 2034.72 |
| CATHMF0097 | VENTILADOR SERIE TRIFÁSICA HMF 63 T4/T6 (A5:6) F400 1,1/0,37 | 2060.9 |
| CATHMF0098 | VENTILADOR SERIE TRIFÁSICA HMF 63 T4/T6 (A5:6) F400 1,5/0,55 | 2113.36 |
| CATHMF0099 | VENTILADOR SERIE TRIFÁSICA HMF 63 T4/T6 (A5:6) F400 2,2/0,75 | 2200.76 |
| CATHMF0100 | VENTILADOR SERIE TRIFÁSICA HMF 71 T4/T6 (A5:6) F400 0,75/0,25 | 2109.03 |
| CATHMF0101 | VENTILADOR SERIE TRIFÁSICA HMF 71 T4/T6 (A5:6) F400 1,1/0,37 | 2135.32 |
| CATHMF0102 | VENTILADOR SERIE TRIFÁSICA HMF 71 T4/T6 (A5:6) F400 1,5/0,55 | 2187.67 |
| CATHMF0103 | VENTILADOR SERIE TRIFÁSICA HMF 71 T4/T6 (A5:6) F400 2,2/0,75 | 2275.18 |
| CATHMF0104 | VENTILADOR SERIE TRIFÁSICA HMF 71 T4/T6 (A5:6) F400 3/1,1 | 2616.01 |
| CATHMF0105 | VENTILADOR SERIE TRIFÁSICA HMF 80 T4/T6 (A5:6) F400 2,2/0,75 | 2347.32 |
| CATHMF0106 | VENTILADOR SERIE TRIFÁSICA HMF 80 T4/T6 (A5:6) F400 3/1,1 | 2688.27 |
| CATHMF0107 | VENTILADOR SERIE TRIFÁSICA HMF 80 T4/T6 (A5:6) F400 4/1,5 | 2784.43 |
| CATHMF0108 | VENTILADOR SERIE TRIFÁSICA HMF 90 T4/T6 (A3:4) F400 3/1,1 | 3631.26 |
| CATHMF0109 | VENTILADOR SERIE TRIFÁSICA HMF 90 T4/T6 (A3:4) F400 4/1,5 | 3727.42 |
| CATHMF0110 | VENTILADOR SERIE TRIFÁSICA HMF 90 T4/T6 (A3:4) F400 5,5/1,8 | 4343.65 |
| CATHMF0111 | VENTILADOR SERIE TRIFÁSICA HMF 90 T4/T6 (A3:4) F400 7,5/2,5 | 4426.72 |
| CATHMF0112 | VENTILADOR SERIE TRIFÁSICA HMF 90 T4/T6 (A3:8) F400 5,5/1,8 | 4624.67 |
| CATHMF0113 | VENTILADOR SERIE TRIFÁSICA HMF 90 T4/T6 (A3:8) F400 7,5/2,5 | 4707.74 |
| CATHMF0114 | VENTILADOR SERIE TRIFÁSICA HMF 100 T4/T6 (A3:4) F400 5,5/1,8 | 4571.02 |
| CATHMF0115 | VENTILADOR SERIE TRIFÁSICA HMF 100 T4/T6 (A3:4) F400 7,5/2,5 | 4654.09 |
| CATHMF0116 | VENTILADOR SERIE TRIFÁSICA HMF 112 T4/T6 (A3:4) F400 7,5/2,5 | 5563.34 |
| CATHMF0117 | VENTILADOR SERIE TRIFÁSICA HMF 45 T4/T8 (A2:6) F300 0,6/0,15 | 904.71 |
| CATHMF0118 | VENTILADOR SERIE TRIFÁSICA HMF 45 T4/T8 (A2:6) F300 0,8/0,2 | 961.82 |
| CATHMF0119 | VENTILADOR SERIE TRIFÁSICA HMF 45 T4/T8 (A2:9) F300 0,6/0,15 | 975.01 |
| CATHMF0120 | VENTILADOR SERIE TRIFÁSICA HMF 45 T4/T8 (A2:9) F300 0,8/0,2 | 1032.13 |
| CATHMF0121 | VENTILADOR SERIE TRIFÁSICA HMF 50 T4/T8 (A2:6) F300 0,6/0,15 | 976.1 |
| CATHMF0122 | VENTILADOR SERIE TRIFÁSICA HMF 50 T4/T8 (A2:6) F300 0,8/0,2 | 1033.21 |
| CATHMF0123 | VENTILADOR SERIE TRIFÁSICA HMF 50 T4/T8 (A2:6) F300 1,2/0,3 | 1130.99 |
| CATHMF0124 | VENTILADOR SERIE TRIFÁSICA HMF 50 T4/T8 (A2:9) F300 0,6/0,15 | 1046.4 |
| CATHMF0125 | VENTILADOR SERIE TRIFÁSICA HMF 50 T4/T8 (A2:9) F300 0,8/0,2 | 1103.52 |
| CATHMF0126 | VENTILADOR SERIE TRIFÁSICA HMF 50 T4/T8 (A2:9) F300 1,2/0,3 | 1201.19 |
| CATHMF0127 | VENTILADOR SERIE TRIFÁSICA HMF 56 T4/T8 (A2:6) F300 0,6/0,15 | 1038.62 |
| CATHMF0128 | VENTILADOR SERIE TRIFÁSICA HMF 56 T4/T8 (A2:6) F300 0,8/0,2 | 1095.84 |
| CATHMF0129 | VENTILADOR SERIE TRIFÁSICA HMF 56 T4/T8 (A2:6) F300 1,2/0,3 | 1193.51 |
| CATHMF0130 | VENTILADOR SERIE TRIFÁSICA HMF 56 T4/T8 (A2:6) F300 1,6/0,4 | 1245.43 |
| CATHMF0131 | VENTILADOR SERIE TRIFÁSICA HMF 56 T4/T8 (A2:6) F300 2,2/0,55 | 1405.52 |
| CATHMF0132 | VENTILADOR SERIE TRIFÁSICA HMF 56 T4/T8 (A2:9) F300 0,6/0,15 | 1108.92 |
| CATHMF0133 | VENTILADOR SERIE TRIFÁSICA HMF 56 T4/T8 (A2:9) F300 0,8/0,2 | 1166.04 |
| CATHMF0134 | VENTILADOR SERIE TRIFÁSICA HMF 56 T4/T8 (A2:9) F300 1,2/0,3 | 1263.82 |
| CATHMF0135 | VENTILADOR SERIE TRIFÁSICA HMF 56 T4/T8 (A2:9) F300 1,6/0,4 | 1315.74 |
| CATHMF0136 | VENTILADOR SERIE TRIFÁSICA HMF 56 T4/T8 (A2:9) F300 2,2/0,55 | 1475.83 |
| CATHMF0137 | VENTILADOR SERIE TRIFÁSICA HMF 63 T4/T8 (A2:6) F300 0,6/0,15 | 1093.57 |
| CATHMF0138 | VENTILADOR SERIE TRIFÁSICA HMF 63 T4/T8 (A2:6) F300 0,8/0,2 | 1150.68 |
| CATHMF0139 | VENTILADOR SERIE TRIFÁSICA HMF 63 T4/T8 (A2:6) F300 1,2/0,3 | 1248.35 |
| CATHMF0140 | VENTILADOR SERIE TRIFÁSICA HMF 63 T4/T8 (A2:6) F300 1,6/0,4 | 1300.27 |
| CATHMF0141 | VENTILADOR SERIE TRIFÁSICA HMF 63 T4/T8 (A2:6) F300 2,2/0,55 | 1460.36 |
| CATHMF0142 | VENTILADOR SERIE TRIFÁSICA HMF 63 T4/T8 (A2:6) F300 2,8/0,7 | 1583.56 |
| CATHMF0143 | VENTILADOR SERIE TRIFÁSICA HMF 63 T4/T8 (A2:9) F300 0,6/0,15 | 1163.77 |
| CATHMF0144 | VENTILADOR SERIE TRIFÁSICA HMF 63 T4/T8 (A2:9) F300 0,8/0,2 | 1220.99 |
| CATHMF0145 | VENTILADOR SERIE TRIFÁSICA HMF 63 T4/T8 (A2:9) F300 1,2/0,3 | 1318.66 |
| CATHMF0146 | VENTILADOR SERIE TRIFÁSICA HMF 63 T4/T8 (A2:9) F300 1,6/0,4 | 1370.58 |
| CATHMF0147 | VENTILADOR SERIE TRIFÁSICA HMF 63 T4/T8 (A2:9) F300 2,2/0,55 | 1530.67 |
| CATHMF0148 | VENTILADOR SERIE TRIFÁSICA HMF 63 T4/T8 (A2:9) F300 2,8/0,7 | 1653.87 |
| CATHMF0149 | VENTILADOR SERIE TRIFÁSICA HMF 71 T4/T8 (A2:6) F300 0,8/0,2 | 1224.99 |
| CATHMF0150 | VENTILADOR SERIE TRIFÁSICA HMF 71 T4/T8 (A2:6) F300 1,2/0,3 | 1322.77 |
| CATHMF0151 | VENTILADOR SERIE TRIFÁSICA HMF 71 T4/T8 (A2:6) F300 1,6/0,4 | 1374.69 |
| CATHMF0152 | VENTILADOR SERIE TRIFÁSICA HMF 71 T4/T8 (A2:6) F300 2,2/0,55 | 1534.67 |
| CATHMF0153 | VENTILADOR SERIE TRIFÁSICA HMF 71 T4/T8 (A2:6) F300 2,8/0,7 | 1657.87 |
| CATHMF0154 | VENTILADOR SERIE TRIFÁSICA HMF 71 T4/T8 (A2:6) F300 3,8/1 | 2009.41 |
| CATHMF0155 | VENTILADOR SERIE TRIFÁSICA HMF 71 T4/T8 (A2:9) F300 0,8/0,2 | 1295.3 |
| CATHMF0156 | VENTILADOR SERIE TRIFÁSICA HMF 71 T4/T8 (A2:9) F300 1,2/0,3 | 1392.97 |
| CATHMF0157 | VENTILADOR SERIE TRIFÁSICA HMF 71 T4/T8 (A2:9) F300 1,6/0,4 | 1444.89 |
| CATHMF0158 | VENTILADOR SERIE TRIFÁSICA HMF 71 T4/T8 (A2:9) F300 2,2/0,55 | 1604.98 |
| CATHMF0159 | VENTILADOR SERIE TRIFÁSICA HMF 71 T4/T8 (A2:9) F300 2,8/0,7 | 1728.18 |
| CATHMF0160 | VENTILADOR SERIE TRIFÁSICA HMF 71 T4/T8 (A2:9) F300 3,8/1 | 2079.61 |
| CATHMF0161 | VENTILADOR SERIE TRIFÁSICA HMF 80 T4/T8 (A2:6) F300 1,2/0,3 | 1395.03 |
| CATHMF0162 | VENTILADOR SERIE TRIFÁSICA HMF 80 T4/T8 (A2:6) F300 1,6/0,4 | 1446.95 |
| CATHMF0163 | VENTILADOR SERIE TRIFÁSICA HMF 80 T4/T8 (A2:6) F300 2,2/0,55 | 1606.92 |
| CATHMF0164 | VENTILADOR SERIE TRIFÁSICA HMF 80 T4/T8 (A2:6) F300 2,8/0,7 | 1730.13 |
| CATHMF0165 | VENTILADOR SERIE TRIFÁSICA HMF 80 T4/T8 (A2:6) F300 3,8/1 | 2081.56 |
| CATHMF0166 | VENTILADOR SERIE TRIFÁSICA HMF 80 T4/T8 (A2:6) F300 5/1,3 | 2399.57 |
| CATHMF0167 | VENTILADOR SERIE TRIFÁSICA HMF 80 T4/T8 (A2:6) F300 7,2/1,8 | 2799.03 |
| CATHMF0168 | VENTILADOR SERIE TRIFÁSICA HMF 80 T4/T8 (A2:9) F300 1,2/0,3 | 1465.23 |
| CATHMF0169 | VENTILADOR SERIE TRIFÁSICA HMF 80 T4/T8 (A2:9) F300 1,6/0,4 | 1517.15 |
| CATHMF0170 | VENTILADOR SERIE TRIFÁSICA HMF 80 T4/T8 (A2:9) F300 2,2/0,55 | 1677.23 |
| CATHMF0171 | VENTILADOR SERIE TRIFÁSICA HMF 80 T4/T8 (A2:9) F300 2,8/0,7 | 1800.43 |
| CATHMF0172 | VENTILADOR SERIE TRIFÁSICA HMF 80 T4/T8 (A2:9) F300 3,8/1 | 2151.87 |
| CATHMF0173 | VENTILADOR SERIE TRIFÁSICA HMF 80 T4/T8 (A2:9) F300 5/1,3 | 2469.88 |
| CATHMF0174 | VENTILADOR SERIE TRIFÁSICA HMF 80 T4/T8 (A2:9) F300 7,2/1,8 | 2869.23 |
| CATHMF0175 | VENTILADOR SERIE TRIFÁSICA HMF 90 T4/T8 (A6:3) F300 2,8/0,7 | 2401.41 |
| CATHMF0176 | VENTILADOR SERIE TRIFÁSICA HMF 90 T4/T8 (A6:3) F300 3,8/1 | 2752.84 |
| CATHMF0177 | VENTILADOR SERIE TRIFÁSICA HMF 90 T4/T8 (A6:3) F300 5/1,3 | 3070.85 |
| CATHMF0178 | VENTILADOR SERIE TRIFÁSICA HMF 90 T4/T8 (A6:3) F300 7,2/1,8 | 3470.31 |
| CATHMF0179 | VENTILADOR SERIE TRIFÁSICA HMF 90 T4/T8 (A6:3) F300 11/3 | 4093.89 |
| CATHMF0180 | VENTILADOR SERIE TRIFÁSICA HMF 90 T4/T8 (A6:3) F300 15/3,8 | 4979.34 |
| CATHMF0181 | VENTILADOR SERIE TRIFÁSICA HMF 90 T4/T8 (A6:6) F300 2,8/0,7 | 2634.4 |
| CATHMF0182 | VENTILADOR SERIE TRIFÁSICA HMF 90 T4/T8 (A6:6) F300 3,8/1 | 2985.83 |
| CATHMF0183 | VENTILADOR SERIE TRIFÁSICA HMF 90 T4/T8 (A6:6) F300 5/1,3 | 3303.84 |
| CATHMF0184 | VENTILADOR SERIE TRIFÁSICA HMF 90 T4/T8 (A6:6) F300 7,2/1,8 | 3703.19 |
| CATHMF0185 | VENTILADOR SERIE TRIFÁSICA HMF 90 T4/T8 (A6:6) F300 11/3 | 4326.88 |
| CATHMF0186 | VENTILADOR SERIE TRIFÁSICA HMF 90 T4/T8 (A6:6) F300 15/3,8 | 5212.34 |
| CATHMF0187 | VENTILADOR SERIE TRIFÁSICA HMF 100 T4/T8 (A6:3) F300 3,8/1 | 2980.32 |
| CATHMF0188 | VENTILADOR SERIE TRIFÁSICA HMF 100 T4/T8 (A6:3) F300 5/1,3 | 3298.22 |
| CATHMF0189 | VENTILADOR SERIE TRIFÁSICA HMF 100 T4/T8 (A6:3) F300 7,2/1,8 | 3697.68 |
| CATHMF0190 | VENTILADOR SERIE TRIFÁSICA HMF 100 T4/T8 (A6:3) F300 11/3 | 4321.26 |
| CATHMF0191 | VENTILADOR SERIE TRIFÁSICA HMF 100 T4/T8 (A6:3) F300 15/3,8 | 5206.71 |
| CATHMF0192 | VENTILADOR SERIE TRIFÁSICA HMF 100 T4/T8 (A6:3) F300 18,5/4,8 | 6032.78 |
| CATHMF0193 | VENTILADOR SERIE TRIFÁSICA HMF 100 T4/T8 (A6:6) F300 3,8/1 | 3213.2 |
| CATHMF0194 | VENTILADOR SERIE TRIFÁSICA HMF 100 T4/T8 (A6:6) F300 5/1,3 | 3531.21 |
| CATHMF0195 | VENTILADOR SERIE TRIFÁSICA HMF 100 T4/T8 (A6:6) F300 7,2/1,8 | 3930.67 |
| CATHMF0196 | VENTILADOR SERIE TRIFÁSICA HMF 100 T4/T8 (A6:6) F300 11/3 | 4554.25 |
| CATHMF0197 | VENTILADOR SERIE TRIFÁSICA HMF 100 T4/T8 (A6:6) F300 15/3,8 | 5439.7 |
| CATHMF0198 | VENTILADOR SERIE TRIFÁSICA HMF 100 T4/T8 (A6:6) F300 18,5/4,8 | 6265.77 |
| CATHMF0199 | VENTILADOR SERIE TRIFÁSICA HMF 100 T4/T8 (A6:6) F300 24/6 | 7795.36 |
| CATHMF0200 | VENTILADOR SERIE TRIFÁSICA HMF 112 T4/T8 (A6:3) F300 3,8/1 | 3889.57 |
| CATHMF0201 | VENTILADOR SERIE TRIFÁSICA HMF 112 T4/T8 (A6:3) F300 5/1,3 | 4207.58 |
| CATHMF0202 | VENTILADOR SERIE TRIFÁSICA HMF 112 T4/T8 (A6:3) F300 7,2/1,8 | 4606.93 |
| CATHMF0203 | VENTILADOR SERIE TRIFÁSICA HMF 112 T4/T8 (A6:3) F300 11/3 | 5230.62 |
| CATHMF0204 | VENTILADOR SERIE TRIFÁSICA HMF 112 T4/T8 (A6:3) F300 15/3,8 | 6116.07 |
| CATHMF0205 | VENTILADOR SERIE TRIFÁSICA HMF 112 T4/T8 (A6:3) F300 18,5/4,8 | 6942.03 |
| CATHMF0206 | VENTILADOR SERIE TRIFÁSICA HMF 112 T4/T8 (A6:3) F300 24/6 | 8471.72 |
| CATHMF0207 | VENTILADOR SERIE TRIFÁSICA HMF 112 T4/T8 (A6:3) F300 30/7 | 9406.93 |
| CATHMF0208 | VENTILADOR SERIE TRIFÁSICA HMF 112 T4/T8 (A6:3) F300 37/8,5 | 10372.75 |
| CATHMF0209 | VENTILADOR SERIE TRIFÁSICA HMF 112 T4/T8 (A6:6) F300 3,8/1 | 4122.56 |
| CATHMF0210 | VENTILADOR SERIE TRIFÁSICA HMF 112 T4/T8 (A6:6) F300 5/1,3 | 4440.57 |
| CATHMF0211 | VENTILADOR SERIE TRIFÁSICA HMF 112 T4/T8 (A6:6) F300 7,2/1,8 | 4839.92 |
| CATHMF0212 | VENTILADOR SERIE TRIFÁSICA HMF 112 T4/T8 (A6:6) F300 11/3 | 5463.61 |
| CATHMF0213 | VENTILADOR SERIE TRIFÁSICA HMF 112 T4/T8 (A6:6) F300 15/3,8 | 6349.06 |
| CATHMF0214 | VENTILADOR SERIE TRIFÁSICA HMF 112 T4/T8 (A6:6) F300 18,5/4,8 | 7175.02 |
| CATHMF0215 | VENTILADOR SERIE TRIFÁSICA HMF 112 T4/T8 (A6:6) F300 24/6 | 8704.71 |
| CATHMF0216 | VENTILADOR SERIE TRIFÁSICA HMF 112 T4/T8 (A6:6) F300 30/7 | 9639.92 |
| CATHMF0217 | VENTILADOR SERIE TRIFÁSICA HMF 112 T4/T8 (A6:6) F300 37/8,5 | 10605.74 |
| CATHMF0218 | VENTILADOR SERIE TRIFÁSICA HMF 125 T4/T8 (A6:3) F300 5/1,3 | 4465.99 |
| CATHMF0219 | VENTILADOR SERIE TRIFÁSICA HMF 125 T4/T8 (A6:3) F300 7,2/1,8 | 4865.34 |
| CATHMF0220 | VENTILADOR SERIE TRIFÁSICA HMF 125 T4/T8 (A6:3) F300 11/3 | 5489.03 |
| CATHMF0221 | VENTILADOR SERIE TRIFÁSICA HMF 125 T4/T8 (A6:3) F300 15/3,8 | 6374.48 |
| CATHMF0222 | VENTILADOR SERIE TRIFÁSICA HMF 125 T4/T8 (A6:3) F300 18,5/4,8 | 7200.44 |
| CATHMF0223 | VENTILADOR SERIE TRIFÁSICA HMF 125 T4/T8 (A6:3) F300 24/6 | 8730.13 |
| CATHMF0224 | VENTILADOR SERIE TRIFÁSICA HMF 125 T4/T8 (A6:3) F300 30/7 | 9665.34 |
| CATHMF0225 | VENTILADOR SERIE TRIFÁSICA HMF 125 T4/T8 (A6:3) F300 37/8,5 | 10631.16 |
| CATHMF0226 | VENTILADOR SERIE TRIFÁSICA HMF 125 T4/T8 (A6:6) F300 5/1,3 | 4698.98 |
| CATHMF0227 | VENTILADOR SERIE TRIFÁSICA HMF 125 T4/T8 (A6:6) F300 7,2/1,8 | 5098.33 |
| CATHMF0228 | VENTILADOR SERIE TRIFÁSICA HMF 125 T4/T8 (A6:6) F300 11/3 | 5722.02 |
| CATHMF0229 | VENTILADOR SERIE TRIFÁSICA HMF 125 T4/T8 (A6:6) F300 15/3,8 | 6607.47 |
| CATHMF0230 | VENTILADOR SERIE TRIFÁSICA HMF 125 T4/T8 (A6:6) F300 18,5/4,8 | 7433.43 |
| CATHMF0231 | VENTILADOR SERIE TRIFÁSICA HMF 125 T4/T8 (A6:6) F300 24/6 | 8963.12 |
| CATHMF0232 | VENTILADOR SERIE TRIFÁSICA HMF 125 T4/T8 (A6:6) F300 30/7 | 9898.33 |
| CATHMF0233 | VENTILADOR SERIE TRIFÁSICA HMF 125 T4/T8 (A6:6) F300 37/8,5 | 10864.15 |
| CATHMF0234 | VENTILADOR SERIE TRIFÁSICA HMF 50 T4/T6 (A2:6) F300 0,55/0,2 | 1033.21 |
| CATHMF0235 | VENTILADOR SERIE TRIFÁSICA HMF 50 T4/T6 (A2:6) F300 0,75/0,25 | 1045.86 |
| CATHMF0236 | VENTILADOR SERIE TRIFÁSICA HMF 50 T4/T6 (A2:6) F300 1,1/0,3 | 1174.26 |
| CATHMF0237 | VENTILADOR SERIE TRIFÁSICA HMF 50 T4/T6 (A2:9) F300 0,55/0,2 | 1103.52 |
| CATHMF0238 | VENTILADOR SERIE TRIFÁSICA HMF 50 T4/T6 (A2:9) F300 0,75/0,25 | 1116.06 |
| CATHMF0239 | VENTILADOR SERIE TRIFÁSICA HMF 50 T4/T6 (A2:9) F300 1,1/0,3 | 1244.57 |
| CATHMF0240 | VENTILADOR SERIE TRIFÁSICA HMF 56 T4/T6 (A2:6) F300 0,55/0,2 | 1095.84 |
| CATHMF0241 | VENTILADOR SERIE TRIFÁSICA HMF 56 T4/T6 (A2:6) F300 0,75/0,25 | 1108.38 |
| CATHMF0242 | VENTILADOR SERIE TRIFÁSICA HMF 56 T4/T6 (A2:6) F300 1,1/0,3 | 1236.89 |
| CATHMF0243 | VENTILADOR SERIE TRIFÁSICA HMF 56 T4/T6 (A2:6) F300 1,5/0,37 | 1292.16 |
| CATHMF0244 | VENTILADOR SERIE TRIFÁSICA HMF 56 T4/T6 (A2:6) F300 2,2/0,7 | 1594.16 |
| CATHMF0245 | VENTILADOR SERIE TRIFÁSICA HMF 56 T4/T6 (A2:9) F300 0,55/0,2 | 1166.04 |
| CATHMF0246 | VENTILADOR SERIE TRIFÁSICA HMF 56 T4/T6 (A2:9) F300 0,75/0,25 | 1178.69 |
| CATHMF0247 | VENTILADOR SERIE TRIFÁSICA HMF 56 T4/T6 (A2:9) F300 1,1/0,3 | 1307.09 |
| CATHMF0248 | VENTILADOR SERIE TRIFÁSICA HMF 56 T4/T6 (A2:9) F300 1,5/0,37 | 1362.36 |
| CATHMF0249 | VENTILADOR SERIE TRIFÁSICA HMF 56 T4/T6 (A2:9) F300 2,2/0,7 | 1664.36 |
| CATHMF0250 | VENTILADOR SERIE TRIFÁSICA HMF 63 T4/T6 (A2:6) F300 0,55/0,2 | 1150.68 |
| CATHMF0251 | VENTILADOR SERIE TRIFÁSICA HMF 63 T4/T6 (A2:6) F300 0,75/0,25 | 1163.22 |
| CATHMF0252 | VENTILADOR SERIE TRIFÁSICA HMF 63 T4/T6 (A2:6) F300 1,1/0,3 | 1291.73 |
| CATHMF0253 | VENTILADOR SERIE TRIFÁSICA HMF 63 T4/T6 (A2:6) F300 1,5/0,37 | 1347 |
| CATHMF0254 | VENTILADOR SERIE TRIFÁSICA HMF 63 T4/T6 (A2:6) F300 2,2/0,7 | 1649 |
| CATHMF0255 | VENTILADOR SERIE TRIFÁSICA HMF 63 T4/T6 (A2:6) F300 3/1 | 2015.58 |
| CATHMF0256 | VENTILADOR SERIE TRIFÁSICA HMF 63 T4/T6 (A2:9) F300 0,55/0,2 | 1220.99 |
| CATHMF0257 | VENTILADOR SERIE TRIFÁSICA HMF 63 T4/T6 (A2:9) F300 0,75/0,25 | 1233.53 |
| CATHMF0258 | VENTILADOR SERIE TRIFÁSICA HMF 63 T4/T6 (A2:9) F300 1,1/0,3 | 1361.93 |
| CATHMF0259 | VENTILADOR SERIE TRIFÁSICA HMF 63 T4/T6 (A2:9) F300 1,5/0,37 | 1417.31 |
| CATHMF0260 | VENTILADOR SERIE TRIFÁSICA HMF 63 T4/T6 (A2:9) F300 2,2/0,7 | 1719.2 |
| CATHMF0261 | VENTILADOR SERIE TRIFÁSICA HMF 63 T4/T6 (A2:9) F300 3/1 | 2085.78 |
| CATHMF0262 | VENTILADOR SERIE TRIFÁSICA HMF 71 T4/T6 (A2:6) F300 0,75/0,25 | 1237.64 |
| CATHMF0263 | VENTILADOR SERIE TRIFÁSICA HMF 71 T4/T6 (A2:6) F300 1,1/0,3 | 1366.04 |
| CATHMF0264 | VENTILADOR SERIE TRIFÁSICA HMF 71 T4/T6 (A2:6) F300 1,5/0,37 | 1421.31 |
| CATHMF0265 | VENTILADOR SERIE TRIFÁSICA HMF 71 T4/T6 (A2:6) F300 2,2/0,7 | 1723.31 |
| CATHMF0266 | VENTILADOR SERIE TRIFÁSICA HMF 71 T4/T6 (A2:6) F300 3/1 | 2089.89 |
| CATHMF0267 | VENTILADOR SERIE TRIFÁSICA HMF 71 T4/T6 (A2:6) F300 4/1,5 | 2391.57 |
| CATHMF0268 | VENTILADOR SERIE TRIFÁSICA HMF 71 T4/T6 (A2:9) F300 0,75/0,25 | 1307.84 |
| CATHMF0269 | VENTILADOR SERIE TRIFÁSICA HMF 71 T4/T6 (A2:9) F300 1,1/0,3 | 1436.35 |
| CATHMF0270 | VENTILADOR SERIE TRIFÁSICA HMF 71 T4/T6 (A2:9) F300 1,5/0,37 | 1491.62 |
| CATHMF0271 | VENTILADOR SERIE TRIFÁSICA HMF 71 T4/T6 (A2:9) F300 2,2/0,7 | 1793.62 |
| CATHMF0272 | VENTILADOR SERIE TRIFÁSICA HMF 71 T4/T6 (A2:9) F300 3/1 | 2160.2 |
| CATHMF0273 | VENTILADOR SERIE TRIFÁSICA HMF 71 T4/T6 (A2:9) F300 4/1,5 | 2461.87 |
| CATHMF0274 | VENTILADOR SERIE TRIFÁSICA HMF 80 T4/T6 (A2:6) F300 1,1/0,3 | 1438.29 |
| CATHMF0275 | VENTILADOR SERIE TRIFÁSICA HMF 80 T4/T6 (A2:6) F300 1,5/0,37 | 1493.57 |
| CATHMF0276 | VENTILADOR SERIE TRIFÁSICA HMF 80 T4/T6 (A2:6) F300 2,2/0,7 | 1795.57 |
| CATHMF0277 | VENTILADOR SERIE TRIFÁSICA HMF 80 T4/T6 (A2:6) F300 3/1 | 2162.14 |
| CATHMF0278 | VENTILADOR SERIE TRIFÁSICA HMF 80 T4/T6 (A2:6) F300 4/1,5 | 2463.82 |
| CATHMF0279 | VENTILADOR SERIE TRIFÁSICA HMF 80 T4/T6 (A2:6) F300 5,5/1,8 | 2625.53 |
| CATHMF0280 | VENTILADOR SERIE TRIFÁSICA HMF 80 T4/T6 (A2:6) F300 7,5/2,5 | 3128.07 |
| CATHMF0281 | VENTILADOR SERIE TRIFÁSICA HMF 80 T4/T6 (A2:9) F300 1,1/0,3 | 1508.6 |
| CATHMF0282 | VENTILADOR SERIE TRIFÁSICA HMF 80 T4/T6 (A2:9) F300 1,5/0,37 | 1563.87 |
| CATHMF0283 | VENTILADOR SERIE TRIFÁSICA HMF 80 T4/T6 (A2:9) F300 2,2/0,7 | 1865.88 |
| CATHMF0284 | VENTILADOR SERIE TRIFÁSICA HMF 80 T4/T6 (A2:9) F300 3/1 | 2232.34 |
| CATHMF0285 | VENTILADOR SERIE TRIFÁSICA HMF 80 T4/T6 (A2:9) F300 4/1,5 | 2534.02 |
| CATHMF0286 | VENTILADOR SERIE TRIFÁSICA HMF 80 T4/T6 (A2:9) F300 5,5/1,8 | 2695.73 |
| CATHMF0287 | VENTILADOR SERIE TRIFÁSICA HMF 80 T4/T6 (A2:9) F300 7,5/2,5 | 3198.38 |
| CATHMF0288 | VENTILADOR SERIE TRIFÁSICA HMF 90 T4/T6 (A6:3) F300 3/1 | 2833.43 |
| CATHMF0289 | VENTILADOR SERIE TRIFÁSICA HMF 90 T4/T6 (A6:3) F300 4/1,5 | 3135.1 |
| CATHMF0290 | VENTILADOR SERIE TRIFÁSICA HMF 90 T4/T6 (A6:3) F300 5,5/1,8 | 3296.81 |
| CATHMF0291 | VENTILADOR SERIE TRIFÁSICA HMF 90 T4/T6 (A6:3) F300 7,5/2,5 | 3799.35 |
| CATHMF0292 | VENTILADOR SERIE TRIFÁSICA HMF 90 T4/T6 (A6:6) F300 3/1 | 3066.31 |
| CATHMF0293 | VENTILADOR SERIE TRIFÁSICA HMF 90 T4/T6 (A6:6) F300 4/1,5 | 3367.99 |
| CATHMF0294 | VENTILADOR SERIE TRIFÁSICA HMF 90 T4/T6 (A6:6) F300 5,5/1,8 | 3529.69 |
| CATHMF0295 | VENTILADOR SERIE TRIFÁSICA HMF 90 T4/T6 (A6:6) F300 7,5/2,5 | 4032.35 |
| CATHMF0296 | VENTILADOR SERIE TRIFÁSICA HMF 100 T4/T6 (A6:3) F300 5,5/1,8 | 3524.18 |
| CATHMF0297 | VENTILADOR SERIE TRIFÁSICA HMF 100 T4/T6 (A6:3) F300 7,5/2,5 | 4026.72 |
| CATHMF0298 | VENTILADOR SERIE TRIFÁSICA HMF 100 T4/T6 (A6:6) F300 5,5/1,8 | 3757.17 |
| CATHMF0299 | VENTILADOR SERIE TRIFÁSICA HMF 100 T4/T6 (A6:6) F300 7,5/2,5 | 4259.71 |
| CATHMF0300 | VENTILADOR SERIE TRIFÁSICA HMF 112 T4/T6 (A6:3) F300 5,5/1,8 | 4433.43 |
| CATHMF0301 | VENTILADOR SERIE TRIFÁSICA HMF 112 T4/T6 (A6:3) F300 7,5/2,5 | 4936.08 |
| CATHMF0302 | VENTILADOR SERIE TRIFÁSICA HMF 112 T4/T6 (A6:6) F300 5,5/1,8 | 4666.42 |
| CATHMF0303 | VENTILADOR SERIE TRIFÁSICA HMF 112 T4/T6 (A6:6) F300 7,5/2,5 | 5169.07 |
| CATHMF0304 | VENTILADOR SERIE TRIFÁSICA HMF 125 T4/T6 (A6:3) F300 7,5/2,5 | 5194.49 |
| CATHMF0305 | VENTILADOR SERIE TRIFÁSICA HMF 125 T4/T6 (A6:6) F300 7,5/2,5 | 5427.48 |
| CATHBFX0001 | VENTILADOR SERIE TRIFÁSICA HBFX 45 T4/T8 (A5:6) F400 0,8/0,2 | 1595.46 |
| CATHBFX0002 | VENTILADOR SERIE TRIFÁSICA HBFX 50 T4/T8 (A5:6) F400 0,8/0,2 | 1653.44 |
| CATHBFX0003 | VENTILADOR SERIE TRIFÁSICA HBFX 56 T4/T8 (A5:6) F400 0,8/0,2 | 1687.51 |
| CATHBFX0004 | VENTILADOR SERIE TRIFÁSICA HBFX 56 T4/T8 (A5:6) F400 1,2/0,3 | 1825.64 |
| CATHBFX0005 | VENTILADOR SERIE TRIFÁSICA HBFX 56 T4/T8 (A5:6) F400 1,6/0,4 | 1868.9 |
| CATHBFX0006 | VENTILADOR SERIE TRIFÁSICA HBFX 63 T4/T8 (A5:6) F400 0,8/0,2 | 1740.73 |
| CATHBFX0007 | VENTILADOR SERIE TRIFÁSICA HBFX 63 T4/T8 (A5:6) F400 1,2/0,3 | 1878.75 |
| CATHBFX0008 | VENTILADOR SERIE TRIFÁSICA HBFX 63 T4/T8 (A5:6) F400 1,6/0,4 | 1922.12 |
| CATHBFX0009 | VENTILADOR SERIE TRIFÁSICA HBFX 63 T4/T8 (A5:6) F400 2,2/0,37 | 2008.55 |
| CATHBFX0010 | VENTILADOR SERIE TRIFÁSICA HBFX 71 T4/T8 (A5:6) F400 0,8/0,2 | 1794.27 |
| CATHBFX0011 | VENTILADOR SERIE TRIFÁSICA HBFX 71 T4/T8 (A5:6) F400 1,2/0,3 | 1932.4 |
| CATHBFX0012 | VENTILADOR SERIE TRIFÁSICA HBFX 71 T4/T8 (A5:6) F400 1,6/0,4 | 1975.77 |
| CATHBFX0013 | VENTILADOR SERIE TRIFÁSICA HBFX 71 T4/T8 (A5:6) F400 2,2/0,37 | 2062.2 |
| CATHBFX0014 | VENTILADOR SERIE TRIFÁSICA HBFX 71 T4/T8 (A5:6) F400 3/0,55 | 2374.8 |
| CATHBFX0015 | VENTILADOR SERIE TRIFÁSICA HBFX 80 T4/T8 (A5:6) F400 2,2/0,37 | 2136.62 |
| CATHBFX0016 | VENTILADOR SERIE TRIFÁSICA HBFX 80 T4/T8 (A5:6) F400 3/0,55 | 2449.11 |
| CATHBFX0017 | VENTILADOR SERIE TRIFÁSICA HBFX 80 T4/T8 (A5:6) F400 4/0,75 | 2535.64 |
| CATHBFX0018 | VENTILADOR SERIE TRIFÁSICA HBFX 90 T4/T8 (A3:4) F400 3/0,55 | 3310.77 |
| CATHBFX0019 | VENTILADOR SERIE TRIFÁSICA HBFX 90 T4/T8 (A3:4) F400 4/0,75 | 3397.3 |
| CATHBFX0020 | VENTILADOR SERIE TRIFÁSICA HBFX 90 T4/T8 (A3:4) F400 5,5/1,1 | 3959.66 |
| CATHBFX0021 | VENTILADOR SERIE TRIFÁSICA HBFX 90 T4/T8 (A3:4) F400 7,5/1,5 | 4517.36 |
| CATHBFX0022 | VENTILADOR SERIE TRIFÁSICA HBFX 90 T4/T8 (A3:4) F400 10/2 | 5094.22 |
| CATHBFX0023 | VENTILADOR SERIE TRIFÁSICA HBFX 90 T4/T8 (A3:8) F400 5,5/1,1 | 4240.78 |
| CATHBFX0024 | VENTILADOR SERIE TRIFÁSICA HBFX 90 T4/T8 (A3:8) F400 7,5/1,5 | 4798.38 |
| CATHBFX0025 | VENTILADOR SERIE TRIFÁSICA HBFX 90 T4/T8 (A3:8) F400 10/2 | 5375.34 |
| CATHBFX0026 | VENTILADOR SERIE TRIFÁSICA HBFX 90 T4/T8 (A3:8) F400 14/3 | 6658.85 |
| CATHBFX0027 | VENTILADOR SERIE TRIFÁSICA HBFX 90 T4/T8 (A3:8) F400 16,5/3,3 | 7827.59 |
| CATHBFX0028 | VENTILADOR SERIE TRIFÁSICA HBFX 100 T4/T8 (A3:4) F400 5,5/1,1 | 4125.04 |
| CATHBFX0029 | VENTILADOR SERIE TRIFÁSICA HBFX 100 T4/T8 (A3:4) F400 7,5/1,5 | 4682.75 |
| CATHBFX0030 | VENTILADOR SERIE TRIFÁSICA HBFX 100 T4/T8 (A3:4) F400 10/2 | 5259.6 |
| CATHBFX0031 | VENTILADOR SERIE TRIFÁSICA HBFX 100 T4/T8 (A3:4) F400 14/3 | 6543.22 |
| CATHBFX0032 | VENTILADOR SERIE TRIFÁSICA HBFX 100 T4/T8 (A3:4) F400 16,5/3,3 | 7711.85 |
| CATHBFX0033 | VENTILADOR SERIE TRIFÁSICA HBFX 100 T4/T8 (A3:8) F400 10/2 | 5540.73 |
| CATHBFX0034 | VENTILADOR SERIE TRIFÁSICA HBFX 100 T4/T8 (A3:8) F400 14/3 | 6824.24 |
| CATHBFX0035 | VENTILADOR SERIE TRIFÁSICA HBFX 100 T4/T8 (A3:8) F400 16,5/3,3 | 7992.98 |
| CATHBFX0036 | VENTILADOR SERIE TRIFÁSICA HBFX 100 T4/T8 (A3:8) F400 20/4 | 8236.24 |
| CATHBFX0037 | VENTILADOR SERIE TRIFÁSICA HBFX 112 T4/T8 (A3:4) F400 7,5/1,5 | 5251.71 |
| CATHBFX0038 | VENTILADOR SERIE TRIFÁSICA HBFX 112 T4/T8 (A3:4) F400 10/2 | 5828.56 |
| CATHBFX0039 | VENTILADOR SERIE TRIFÁSICA HBFX 112 T4/T8 (A3:4) F400 14/3 | 7112.07 |
| CATHBFX0040 | VENTILADOR SERIE TRIFÁSICA HBFX 112 T4/T8 (A3:4) F400 16,5/3,3 | 8280.81 |
| CATHBFX0041 | VENTILADOR SERIE TRIFÁSICA HBFX 112 T4/T8 (A3:4) F400 20/4 | 8524.18 |
| CATHBFX0042 | VENTILADOR SERIE TRIFÁSICA HBFX 112 T4/T8 (A3:8) F400 14/3 | 7393.08 |
| CATHBFX0043 | VENTILADOR SERIE TRIFÁSICA HBFX 112 T4/T8 (A3:8) F400 16,5/3,3 | 8561.82 |
| CATHBFX0044 | VENTILADOR SERIE TRIFÁSICA HBFX 112 T4/T8 (A3:8) F400 20/4 | 8805.2 |
| CATHBFX0045 | VENTILADOR SERIE TRIFÁSICA HBFX 112 T4/T8 (A3:8) F400 27/5,4 | 10825.32 |
| CATHBFX0046 | VENTILADOR SERIE TRIFÁSICA HBFX 112 T4/T8 (A3:8) F400 30/6,5 | 12333.92 |
| CATHBFX0047 | VENTILADOR SERIE TRIFÁSICA HBFX 112 T4/T8 (A3:8) F400 35/7,5 | 15211.48 |
| CATHBFX0048 | VENTILADOR SERIE TRIFÁSICA HBFX 125 T4/T8 (A3:4) F400 10/2 | 6024.67 |
| CATHBFX0049 | VENTILADOR SERIE TRIFÁSICA HBFX 125 T4/T8 (A3:4) F400 14/3 | 7308.17 |
| CATHBFX0050 | VENTILADOR SERIE TRIFÁSICA HBFX 125 T4/T8 (A3:4) F400 16,5/3,3 | 8476.91 |
| CATHBFX0051 | VENTILADOR SERIE TRIFÁSICA HBFX 125 T4/T8 (A3:4) F400 20/4 | 8720.18 |
| CATHBFX0052 | VENTILADOR SERIE TRIFÁSICA HBFX 125 T4/T8 (A3:4) F400 27/5,4 | 10740.3 |
| CATHBFX0053 | VENTILADOR SERIE TRIFÁSICA HBFX 125 T4/T8 (A3:4) F400 30/6,5 | 12248.9 |
| CATHBFX0054 | VENTILADOR SERIE TRIFÁSICA HBFX 125 T4/T8 (A3:4) F400 35/7,5 | 15126.46 |
| CATHBFX0055 | VENTILADOR SERIE TRIFÁSICA HBFX 125 T4/T8 (A3:8) F400 16,5/3,3 | 8757.93 |
| CATHBFX0056 | VENTILADOR SERIE TRIFÁSICA HBFX 125 T4/T8 (A3:8) F400 20/4 | 9001.31 |
| CATHBFX0057 | VENTILADOR SERIE TRIFÁSICA HBFX 125 T4/T8 (A3:8) F400 27/5,4 | 11021.43 |
| CATHBFX0058 | VENTILADOR SERIE TRIFÁSICA HBFX 125 T4/T8 (A3:8) F400 30/6,5 | 12530.03 |
| CATHBFX0059 | VENTILADOR SERIE TRIFÁSICA HBFX 125 T4/T8 (A3:8) F400 35/7,5 | 15407.48 |
| CATHBFX0060 | VENTILADOR SERIE TRIFÁSICA HBFX 125 T4/T8 (A3:8) F400 40/8 | 16783.46 |
| CATHBFX0061 | VENTILADOR SERIE TRIFÁSICA HBFX 45 T4/T8 (A2:6) F300 0,6/0,15 | 881.56 |
| CATHBFX0062 | VENTILADOR SERIE TRIFÁSICA HBFX 45 T4/T8 (A2:6) F300 0,8/0,2 | 938.78 |
| CATHBFX0063 | VENTILADOR SERIE TRIFÁSICA HBFX 45 T4/T8 (A2:9) F300 0,6/0,15 | 951.87 |
| CATHBFX0064 | VENTILADOR SERIE TRIFÁSICA HBFX 45 T4/T8 (A2:9) F300 0,8/0,2 | 1008.98 |
| CATHBFX0065 | VENTILADOR SERIE TRIFÁSICA HBFX 50 T4/T8 (A2:6) F300 0,6/0,15 | 939.54 |
| CATHBFX0066 | VENTILADOR SERIE TRIFÁSICA HBFX 50 T4/T8 (A2:6) F300 0,8/0,2 | 996.65 |
| CATHBFX0067 | VENTILADOR SERIE TRIFÁSICA HBFX 50 T4/T8 (A2:6) F300 1,2/0,3 | 1094.43 |
| CATHBFX0068 | VENTILADOR SERIE TRIFÁSICA HBFX 50 T4/T8 (A2:9) F300 0,6/0,15 | 1009.84 |
| CATHBFX0069 | VENTILADOR SERIE TRIFÁSICA HBFX 50 T4/T8 (A2:9) F300 0,8/0,2 | 1066.96 |
| CATHBFX0070 | VENTILADOR SERIE TRIFÁSICA HBFX 50 T4/T8 (A2:9) F300 1,2/0,3 | 1164.63 |
| CATHBFX0071 | VENTILADOR SERIE TRIFÁSICA HBFX 56 T4/T8 (A2:6) F300 0,6/0,15 | 973.61 |
| CATHBFX0072 | VENTILADOR SERIE TRIFÁSICA HBFX 56 T4/T8 (A2:6) F300 0,8/0,2 | 1030.83 |
| CATHBFX0073 | VENTILADOR SERIE TRIFÁSICA HBFX 56 T4/T8 (A2:6) F300 1,2/0,3 | 1128.5 |
| CATHBFX0074 | VENTILADOR SERIE TRIFÁSICA HBFX 56 T4/T8 (A2:6) F300 1,6/0,4 | 1180.42 |
| CATHBFX0075 | VENTILADOR SERIE TRIFÁSICA HBFX 56 T4/T8 (A2:6) F300 2,2/0,55 | 1340.51 |
| CATHBFX0076 | VENTILADOR SERIE TRIFÁSICA HBFX 56 T4/T8 (A2:9) F300 0,6/0,15 | 1043.92 |
| CATHBFX0077 | VENTILADOR SERIE TRIFÁSICA HBFX 56 T4/T8 (A2:9) F300 0,8/0,2 | 1101.03 |
| CATHBFX0078 | VENTILADOR SERIE TRIFÁSICA HBFX 56 T4/T8 (A2:9) F300 1,2/0,3 | 1198.81 |
| CATHBFX0079 | VENTILADOR SERIE TRIFÁSICA HBFX 56 T4/T8 (A2:9) F300 1,6/0,4 | 1250.73 |
| CATHBFX0080 | VENTILADOR SERIE TRIFÁSICA HBFX 56 T4/T8 (A2:9) F300 2,2/0,55 | 1410.71 |
| CATHBFX0081 | VENTILADOR SERIE TRIFÁSICA HBFX 63 T4/T8 (A2:6) F300 0,6/0,15 | 1026.83 |
| CATHBFX0082 | VENTILADOR SERIE TRIFÁSICA HBFX 63 T4/T8 (A2:6) F300 0,8/0,2 | 1083.94 |
| CATHBFX0083 | VENTILADOR SERIE TRIFÁSICA HBFX 63 T4/T8 (A2:6) F300 1,2/0,3 | 1181.72 |
| CATHBFX0084 | VENTILADOR SERIE TRIFÁSICA HBFX 63 T4/T8 (A2:6) F300 1,6/0,4 | 1233.64 |
| CATHBFX0085 | VENTILADOR SERIE TRIFÁSICA HBFX 63 T4/T8 (A2:6) F300 2,2/0,55 | 1393.62 |
| CATHBFX0086 | VENTILADOR SERIE TRIFÁSICA HBFX 63 T4/T8 (A2:6) F300 2,8/0,7 | 1516.82 |
| CATHBFX0087 | VENTILADOR SERIE TRIFÁSICA HBFX 63 T4/T8 (A2:9) F300 0,6/0,15 | 1097.03 |
| CATHBFX0088 | VENTILADOR SERIE TRIFÁSICA HBFX 63 T4/T8 (A2:9) F300 0,8/0,2 | 1154.25 |
| CATHBFX0089 | VENTILADOR SERIE TRIFÁSICA HBFX 63 T4/T8 (A2:9) F300 1,2/0,3 | 1251.92 |
| CATHBFX0090 | VENTILADOR SERIE TRIFÁSICA HBFX 63 T4/T8 (A2:9) F300 1,6/0,4 | 1303.84 |
| CATHBFX0091 | VENTILADOR SERIE TRIFÁSICA HBFX 63 T4/T8 (A2:9) F300 2,2/0,55 | 1463.93 |
| CATHBFX0092 | VENTILADOR SERIE TRIFÁSICA HBFX 63 T4/T8 (A2:9) F300 2,8/0,7 | 1587.13 |
| CATHBFX0093 | VENTILADOR SERIE TRIFÁSICA HBFX 71 T4/T8 (A2:6) F300 0,8/0,2 | 1137.59 |
| CATHBFX0094 | VENTILADOR SERIE TRIFÁSICA HBFX 71 T4/T8 (A2:6) F300 1,2/0,3 | 1235.37 |
| CATHBFX0095 | VENTILADOR SERIE TRIFÁSICA HBFX 71 T4/T8 (A2:6) F300 1,6/0,4 | 1287.29 |
| CATHBFX0096 | VENTILADOR SERIE TRIFÁSICA HBFX 71 T4/T8 (A2:6) F300 2,2/0,55 | 1447.27 |
| CATHBFX0097 | VENTILADOR SERIE TRIFÁSICA HBFX 71 T4/T8 (A2:6) F300 2,8/0,7 | 1570.47 |
| CATHBFX0098 | VENTILADOR SERIE TRIFÁSICA HBFX 71 T4/T8 (A2:6) F300 3,8/1 | 1922.01 |
| CATHBFX0099 | VENTILADOR SERIE TRIFÁSICA HBFX 71 T4/T8 (A2:9) F300 0,8/0,2 | 1207.9 |
| CATHBFX0100 | VENTILADOR SERIE TRIFÁSICA HBFX 71 T4/T8 (A2:9) F300 1,2/0,3 | 1305.57 |
| CATHBFX0101 | VENTILADOR SERIE TRIFÁSICA HBFX 71 T4/T8 (A2:9) F300 1,6/0,4 | 1357.49 |
| CATHBFX0102 | VENTILADOR SERIE TRIFÁSICA HBFX 71 T4/T8 (A2:9) F300 2,2/0,55 | 1517.58 |
| CATHBFX0103 | VENTILADOR SERIE TRIFÁSICA HBFX 71 T4/T8 (A2:9) F300 2,8/0,7 | 1640.78 |
| CATHBFX0104 | VENTILADOR SERIE TRIFÁSICA HBFX 71 T4/T8 (A2:9) F300 3,8/1 | 1992.21 |
| CATHBFX0105 | VENTILADOR SERIE TRIFÁSICA HBFX 80 T4/T8 (A2:6) F300 1,2/0,3 | 1309.68 |
| CATHBFX0106 | VENTILADOR SERIE TRIFÁSICA HBFX 80 T4/T8 (A2:6) F300 1,6/0,4 | 1361.6 |
| CATHBFX0107 | VENTILADOR SERIE TRIFÁSICA HBFX 80 T4/T8 (A2:6) F300 2,2/0,55 | 1521.69 |
| CATHBFX0108 | VENTILADOR SERIE TRIFÁSICA HBFX 80 T4/T8 (A2:6) F300 2,8/0,7 | 1644.89 |
| CATHBFX0109 | VENTILADOR SERIE TRIFÁSICA HBFX 80 T4/T8 (A2:6) F300 3,8/1 | 1996.32 |
| CATHBFX0110 | VENTILADOR SERIE TRIFÁSICA HBFX 80 T4/T8 (A2:6) F300 5/1,3 | 2314.33 |
| CATHBFX0111 | VENTILADOR SERIE TRIFÁSICA HBFX 80 T4/T8 (A2:6) F300 7,2/1,8 | 2713.69 |
| CATHBFX0112 | VENTILADOR SERIE TRIFÁSICA HBFX 80 T4/T8 (A2:9) F300 1,2/0,3 | 1379.99 |
| CATHBFX0113 | VENTILADOR SERIE TRIFÁSICA HBFX 80 T4/T8 (A2:9) F300 1,6/0,4 | 1431.91 |
| CATHBFX0114 | VENTILADOR SERIE TRIFÁSICA HBFX 80 T4/T8 (A2:9) F300 2,2/0,55 | 1591.89 |
| CATHBFX0115 | VENTILADOR SERIE TRIFÁSICA HBFX 80 T4/T8 (A2:9) F300 2,8/0,7 | 1715.09 |
| CATHBFX0116 | VENTILADOR SERIE TRIFÁSICA HBFX 80 T4/T8 (A2:9) F300 3,8/1 | 2066.63 |
| CATHBFX0117 | VENTILADOR SERIE TRIFÁSICA HBFX 80 T4/T8 (A2:9) F300 5/1,3 | 2384.53 |
| CATHBFX0118 | VENTILADOR SERIE TRIFÁSICA HBFX 80 T4/T8 (A2:9) F300 7,2/1,8 | 2783.99 |
| CATHBFX0119 | VENTILADOR SERIE TRIFÁSICA HBFX 90 T4/T8 (A6:3) F300 2,8/0,7 | 2234.72 |
| CATHBFX0120 | VENTILADOR SERIE TRIFÁSICA HBFX 90 T4/T8 (A6:3) F300 3,8/1 | 2586.16 |
| CATHBFX0121 | VENTILADOR SERIE TRIFÁSICA HBFX 90 T4/T8 (A6:3) F300 5/1,3 | 2904.17 |
| CATHBFX0122 | VENTILADOR SERIE TRIFÁSICA HBFX 90 T4/T8 (A6:3) F300 7,2/1,8 | 3303.52 |
| CATHBFX0123 | VENTILADOR SERIE TRIFÁSICA HBFX 90 T4/T8 (A6:3) F300 11/3 | 3927.21 |
| CATHBFX0124 | VENTILADOR SERIE TRIFÁSICA HBFX 90 T4/T8 (A6:3) F300 15/3,8 | 4812.66 |
| CATHBFX0125 | VENTILADOR SERIE TRIFÁSICA HBFX 90 T4/T8 (A6:6) F300 2,8/0,7 | 2467.71 |
| CATHBFX0126 | VENTILADOR SERIE TRIFÁSICA HBFX 90 T4/T8 (A6:6) F300 3,8/1 | 2819.15 |
| CATHBFX0127 | VENTILADOR SERIE TRIFÁSICA HBFX 90 T4/T8 (A6:6) F300 5/1,3 | 3137.16 |
| CATHBFX0128 | VENTILADOR SERIE TRIFÁSICA HBFX 90 T4/T8 (A6:6) F300 7,2/1,8 | 3536.51 |
| CATHBFX0129 | VENTILADOR SERIE TRIFÁSICA HBFX 90 T4/T8 (A6:6) F300 11/3 | 4160.2 |
| CATHBFX0130 | VENTILADOR SERIE TRIFÁSICA HBFX 90 T4/T8 (A6:6) F300 15/3,8 | 5045.65 |
| CATHBFX0131 | VENTILADOR SERIE TRIFÁSICA HBFX 100 T4/T8 (A6:3) F300 3,8/1 | 2751.54 |
| CATHBFX0132 | VENTILADOR SERIE TRIFÁSICA HBFX 100 T4/T8 (A6:3) F300 5/1,3 | 3069.55 |
| CATHBFX0133 | VENTILADOR SERIE TRIFÁSICA HBFX 100 T4/T8 (A6:3) F300 7,2/1,8 | 3468.91 |
| CATHBFX0134 | VENTILADOR SERIE TRIFÁSICA HBFX 100 T4/T8 (A6:3) F300 11/3 | 4092.59 |
| CATHBFX0135 | VENTILADOR SERIE TRIFÁSICA HBFX 100 T4/T8 (A6:3) F300 15/3,8 | 4978.05 |
| CATHBFX0136 | VENTILADOR SERIE TRIFÁSICA HBFX 100 T4/T8 (A6:3) F300 18,5/4,8 | 5804.01 |
| CATHBFX0137 | VENTILADOR SERIE TRIFÁSICA HBFX 100 T4/T8 (A6:6) F300 3,8/1 | 2984.53 |
| CATHBFX0138 | VENTILADOR SERIE TRIFÁSICA HBFX 100 T4/T8 (A6:6) F300 5/1,3 | 3302.54 |
| CATHBFX0139 | VENTILADOR SERIE TRIFÁSICA HBFX 100 T4/T8 (A6:6) F300 7,2/1,8 | 3701.9 |
| CATHBFX0140 | VENTILADOR SERIE TRIFÁSICA HBFX 100 T4/T8 (A6:6) F300 11/3 | 4325.59 |
| CATHBFX0141 | VENTILADOR SERIE TRIFÁSICA HBFX 100 T4/T8 (A6:6) F300 15/3,8 | 5211.04 |
| CATHBFX0142 | VENTILADOR SERIE TRIFÁSICA HBFX 100 T4/T8 (A6:6) F300 18,5/4,8 | 6037 |
| CATHBFX0143 | VENTILADOR SERIE TRIFÁSICA HBFX 100 T4/T8 (A6:6) F300 24/6 | 7566.58 |
| CATHBFX0144 | VENTILADOR SERIE TRIFÁSICA HBFX 112 T4/T8 (A6:3) F300 3,8/1 | 3320.5 |
| CATHBFX0145 | VENTILADOR SERIE TRIFÁSICA HBFX 112 T4/T8 (A6:3) F300 5/1,3 | 3638.4 |
| CATHBFX0146 | VENTILADOR SERIE TRIFÁSICA HBFX 112 T4/T8 (A6:3) F300 7,2/1,8 | 4037.86 |
| CATHBFX0147 | VENTILADOR SERIE TRIFÁSICA HBFX 112 T4/T8 (A6:3) F300 11/3 | 4661.44 |
| CATHBFX0148 | VENTILADOR SERIE TRIFÁSICA HBFX 112 T4/T8 (A6:3) F300 15/3,8 | 5546.89 |
| CATHBFX0149 | VENTILADOR SERIE TRIFÁSICA HBFX 112 T4/T8 (A6:3) F300 18,5/4,8 | 6372.96 |
| CATHBFX0150 | VENTILADOR SERIE TRIFÁSICA HBFX 112 T4/T8 (A6:3) F300 24/6 | 7902.55 |
| CATHBFX0151 | VENTILADOR SERIE TRIFÁSICA HBFX 112 T4/T8 (A6:3) F300 30/7 | 8837.87 |
| CATHBFX0152 | VENTILADOR SERIE TRIFÁSICA HBFX 112 T4/T8 (A6:3) F300 37/8,5 | 9803.69 |
| CATHBFX0153 | VENTILADOR SERIE TRIFÁSICA HBFX 112 T4/T8 (A6:6) F300 3,8/1 | 3553.38 |
| CATHBFX0154 | VENTILADOR SERIE TRIFÁSICA HBFX 112 T4/T8 (A6:6) F300 5/1,3 | 3871.39 |
| CATHBFX0155 | VENTILADOR SERIE TRIFÁSICA HBFX 112 T4/T8 (A6:6) F300 7,2/1,8 | 4270.85 |
| CATHBFX0156 | VENTILADOR SERIE TRIFÁSICA HBFX 112 T4/T8 (A6:6) F300 11/3 | 4894.43 |
| CATHBFX0157 | VENTILADOR SERIE TRIFÁSICA HBFX 112 T4/T8 (A6:6) F300 15/3,8 | 5779.89 |
| CATHBFX0158 | VENTILADOR SERIE TRIFÁSICA HBFX 112 T4/T8 (A6:6) F300 18,5/4,8 | 6605.95 |
| CATHBFX0159 | VENTILADOR SERIE TRIFÁSICA HBFX 112 T4/T8 (A6:6) F300 24/6 | 8135.54 |
| CATHBFX0160 | VENTILADOR SERIE TRIFÁSICA HBFX 112 T4/T8 (A6:6) F300 30/7 | 9070.75 |
| CATHBFX0161 | VENTILADOR SERIE TRIFÁSICA HBFX 112 T4/T8 (A6:6) F300 37/8,5 | 10036.68 |
| CATHBFX0162 | VENTILADOR SERIE TRIFÁSICA HBFX 125 T4/T8 (A6:3) F300 5/1,3 | 3834.51 |
| CATHBFX0163 | VENTILADOR SERIE TRIFÁSICA HBFX 125 T4/T8 (A6:3) F300 7,2/1,8 | 4233.86 |
| CATHBFX0164 | VENTILADOR SERIE TRIFÁSICA HBFX 125 T4/T8 (A6:3) F300 11/3 | 4857.55 |
| CATHBFX0165 | VENTILADOR SERIE TRIFÁSICA HBFX 125 T4/T8 (A6:3) F300 15/3,8 | 5743 |
| CATHBFX0166 | VENTILADOR SERIE TRIFÁSICA HBFX 125 T4/T8 (A6:3) F300 18,5/4,8 | 6568.96 |
| CATHBFX0167 | VENTILADOR SERIE TRIFÁSICA HBFX 125 T4/T8 (A6:3) F300 24/6 | 8098.65 |
| CATHBFX0168 | VENTILADOR SERIE TRIFÁSICA HBFX 125 T4/T8 (A6:3) F300 30/7 | 9033.86 |
| CATHBFX0169 | VENTILADOR SERIE TRIFÁSICA HBFX 125 T4/T8 (A6:3) F300 37/8,5 | 9999.68 |
| CATHBFX0170 | VENTILADOR SERIE TRIFÁSICA HBFX 125 T4/T8 (A6:6) F300 5/1,3 | 4067.5 |
| CATHBFX0171 | VENTILADOR SERIE TRIFÁSICA HBFX 125 T4/T8 (A6:6) F300 7,2/1,8 | 4466.85 |
| CATHBFX0172 | VENTILADOR SERIE TRIFÁSICA HBFX 125 T4/T8 (A6:6) F300 11/3 | 5090.54 |
| CATHBFX0173 | VENTILADOR SERIE TRIFÁSICA HBFX 125 T4/T8 (A6:6) F300 15/3,8 | 5975.99 |
| CATHBFX0174 | VENTILADOR SERIE TRIFÁSICA HBFX 125 T4/T8 (A6:6) F300 18,5/4,8 | 6801.95 |
| CATHBFX0175 | VENTILADOR SERIE TRIFÁSICA HBFX 125 T4/T8 (A6:6) F300 24/6 | 8331.65 |
| CATHBFX0176 | VENTILADOR SERIE TRIFÁSICA HBFX 125 T4/T8 (A6:6) F300 30/7 | 9266.85 |
| CATHBFX0177 | VENTILADOR SERIE TRIFÁSICA HBFX 125 T4/T8 (A6:6) F300 37/8,5 | 10232.67 |
| CATBOXHBFX0001 | VENTILADOR SERIE TRIFÁSICA BOX HBFX 45 T4/T8 (A5:6) F400 0,8/0,2 | 1935.43 |
| CATBOXHBFX0002 | VENTILADOR SERIE TRIFÁSICA BOX HBFX 50 T4/T8 (A5:6) F400 0,8/0,2 | 1974.15 |
| CATBOXHBFX0003 | VENTILADOR SERIE TRIFÁSICA BOX HBFX 56 T4/T8 (A5:6) F400 0,8/0,2 | 2130.78 |
| CATBOXHBFX0004 | VENTILADOR SERIE TRIFÁSICA BOX HBFX 56 T4/T8 (A5:6) F400 1,2/0,3 | 2268.9 |
| CATBOXHBFX0005 | VENTILADOR SERIE TRIFÁSICA BOX HBFX 56 T4/T8 (A5:6) F400 1,6/0,4 | 2312.17 |
| CATBOXHBFX0006 | VENTILADOR SERIE TRIFÁSICA BOX HBFX 63 T4/T8 (A5:6) F400 0,8/0,2 | 2166.25 |
| CATBOXHBFX0007 | VENTILADOR SERIE TRIFÁSICA BOX HBFX 63 T4/T8 (A5:6) F400 1,2/0,3 | 2304.38 |
| CATBOXHBFX0008 | VENTILADOR SERIE TRIFÁSICA BOX HBFX 63 T4/T8 (A5:6) F400 1,6/0,4 | 2347.65 |
| CATBOXHBFX0009 | VENTILADOR SERIE TRIFÁSICA BOX HBFX 63 T4/T8 (A5:6) F400 2,2/0,37 | 2434.18 |
| CATBOXHBFX0010 | VENTILADOR SERIE TRIFÁSICA BOX HBFX 71 T4/T8 (A5:6) F400 0,8/0,2 | 2381.94 |
| CATBOXHBFX0011 | VENTILADOR SERIE TRIFÁSICA BOX HBFX 71 T4/T8 (A5:6) F400 1,2/0,3 | 2520.07 |
| CATBOXHBFX0012 | VENTILADOR SERIE TRIFÁSICA BOX HBFX 71 T4/T8 (A5:6) F400 1,6/0,4 | 2563.33 |
| CATBOXHBFX0013 | VENTILADOR SERIE TRIFÁSICA BOX HBFX 71 T4/T8 (A5:6) F400 2,2/0,37 | 2649.87 |
| CATBOXHBFX0014 | VENTILADOR SERIE TRIFÁSICA BOX HBFX 71 T4/T8 (A5:6) F400 3/0,55 | 2962.47 |
| CATBOXHBFX0015 | VENTILADOR SERIE TRIFÁSICA BOX HBFX 80 T4/T8 (A5:6) F400 2,2/0,37 | 2699.41 |
| CATBOXHBFX0016 | VENTILADOR SERIE TRIFÁSICA BOX HBFX 80 T4/T8 (A5:6) F400 3/0,55 | 3012.01 |
| CATBOXHBFX0017 | VENTILADOR SERIE TRIFÁSICA BOX HBFX 80 T4/T8 (A5:6) F400 4/0,75 | 3098.54 |
| CATBOXHBFX0018 | VENTILADOR SERIE TRIFÁSICA BOX HBFX 90 T4/T8 (A3:4) F400 3/0,55 | 4222.5 |
| CATBOXHBFX0019 | VENTILADOR SERIE TRIFÁSICA BOX HBFX 90 T4/T8 (A3:4) F400 4/0,75 | 4309.04 |
| CATBOXHBFX0020 | VENTILADOR SERIE TRIFÁSICA BOX HBFX 90 T4/T8 (A3:4) F400 5,5/1,1 | 4871.39 |
| CATBOXHBFX0021 | VENTILADOR SERIE TRIFÁSICA BOX HBFX 90 T4/T8 (A3:4) F400 7,5/1,5 | 5429.1 |
| CATBOXHBFX0022 | VENTILADOR SERIE TRIFÁSICA BOX HBFX 90 T4/T8 (A3:4) F400 10/2 | 6006.06 |
| CATBOXHBFX0023 | VENTILADOR SERIE TRIFÁSICA BOX HBFX 90 T4/T8 (A3:8) F400 5,5/1,1 | 5152.52 |
| CATBOXHBFX0024 | VENTILADOR SERIE TRIFÁSICA BOX HBFX 90 T4/T8 (A3:8) F400 7,5/1,5 | 5710.23 |
| CATBOXHBFX0025 | VENTILADOR SERIE TRIFÁSICA BOX HBFX 90 T4/T8 (A3:8) F400 10/2 | 6287.08 |
| CATBOXHBFX0026 | VENTILADOR SERIE TRIFÁSICA BOX HBFX 90 T4/T8 (A3:8) F400 14/3 | 7570.59 |
| CATBOXHBFX0027 | VENTILADOR SERIE TRIFÁSICA BOX HBFX 90 T4/T8 (A3:8) F400 16,5/3,3 | 8739.33 |
| CATBOXHBFX0028 | VENTILADOR SERIE TRIFÁSICA BOX HBFX 100 T4/T8 (A3:4) F400 5,5/1,1 | 4991.68 |
| CATBOXHBFX0029 | VENTILADOR SERIE TRIFÁSICA BOX HBFX 100 T4/T8 (A3:4) F400 7,5/1,5 | 5549.38 |
| CATBOXHBFX0030 | VENTILADOR SERIE TRIFÁSICA BOX HBFX 100 T4/T8 (A3:4) F400 10/2 | 6126.24 |
| CATBOXHBFX0031 | VENTILADOR SERIE TRIFÁSICA BOX HBFX 100 T4/T8 (A3:4) F400 14/3 | 7409.85 |
| CATBOXHBFX0032 | VENTILADOR SERIE TRIFÁSICA BOX HBFX 100 T4/T8 (A3:4) F400 16,5/3,3 | 8578.48 |
| CATBOXHBFX0033 | VENTILADOR SERIE TRIFÁSICA BOX HBFX 100 T4/T8 (A3:8) F400 10/2 | 6407.36 |
| CATBOXHBFX0034 | VENTILADOR SERIE TRIFÁSICA BOX HBFX 100 T4/T8 (A3:8) F400 14/3 | 7690.87 |
| CATBOXHBFX0035 | VENTILADOR SERIE TRIFÁSICA BOX HBFX 100 T4/T8 (A3:8) F400 16,5/3,3 | 8859.61 |
| CATBOXHBFX0036 | VENTILADOR SERIE TRIFÁSICA BOX HBFX 100 T4/T8 (A3:8) F400 20/4 | 9102.98 |
| CATBOXHBFX0037 | VENTILADOR SERIE TRIFÁSICA BOX HBFX 112 T4/T8 (A3:4) F400 7,5/1,5 | 6389.08 |
| CATBOXHBFX0038 | VENTILADOR SERIE TRIFÁSICA BOX HBFX 112 T4/T8 (A3:4) F400 10/2 | 6965.93 |
| CATBOXHBFX0039 | VENTILADOR SERIE TRIFÁSICA BOX HBFX 112 T4/T8 (A3:4) F400 14/3 | 8249.55 |
| CATBOXHBFX0040 | VENTILADOR SERIE TRIFÁSICA BOX HBFX 112 T4/T8 (A3:4) F400 16,5/3,3 | 9418.18 |
| CATBOXHBFX0041 | VENTILADOR SERIE TRIFÁSICA BOX HBFX 112 T4/T8 (A3:4) F400 20/4 | 9661.55 |
| CATBOXHBFX0042 | VENTILADOR SERIE TRIFÁSICA BOX HBFX 112 T4/T8 (A3:8) F400 14/3 | 8530.56 |
| CATBOXHBFX0043 | VENTILADOR SERIE TRIFÁSICA BOX HBFX 112 T4/T8 (A3:8) F400 16,5/3,3 | 9699.31 |
| CATBOXHBFX0044 | VENTILADOR SERIE TRIFÁSICA BOX HBFX 112 T4/T8 (A3:8) F400 20/4 | 9942.57 |
| CATBOXHBFX0045 | VENTILADOR SERIE TRIFÁSICA BOX HBFX 112 T4/T8 (A3:8) F400 27/5,4 | 11962.69 |
| CATBOXHBFX0046 | VENTILADOR SERIE TRIFÁSICA BOX HBFX 112 T4/T8 (A3:8) F400 30/6,5 | 13471.29 |
| CATBOXHBFX0047 | VENTILADOR SERIE TRIFÁSICA BOX HBFX 112 T4/T8 (A3:8) F400 35/7,5 | 16348.85 |
| CATBOXHBFX0048 | VENTILADOR SERIE TRIFÁSICA BOX HBFX 125 T4/T8 (A3:4) F400 10/2 | 7062.63 |
| CATBOXHBFX0049 | VENTILADOR SERIE TRIFÁSICA BOX HBFX 125 T4/T8 (A3:4) F400 14/3 | 8346.14 |
| CATBOXHBFX0050 | VENTILADOR SERIE TRIFÁSICA BOX HBFX 125 T4/T8 (A3:4) F400 16,5/3,3 | 9514.88 |
| CATBOXHBFX0051 | VENTILADOR SERIE TRIFÁSICA BOX HBFX 125 T4/T8 (A3:4) F400 20/4 | 9758.26 |
| CATBOXHBFX0052 | VENTILADOR SERIE TRIFÁSICA BOX HBFX 125 T4/T8 (A3:4) F400 27/5,4 | 11778.38 |
| CATBOXHBFX0053 | VENTILADOR SERIE TRIFÁSICA BOX HBFX 125 T4/T8 (A3:4) F400 30/6,5 | 13286.98 |
| CATBOXHBFX0054 | VENTILADOR SERIE TRIFÁSICA BOX HBFX 125 T4/T8 (A3:4) F400 35/7,5 | 16164.43 |
| CATBOXHBFX0055 | VENTILADOR SERIE TRIFÁSICA BOX HBFX 125 T4/T8 (A3:8) F400 16,5/3,3 | 9795.9 |
| CATBOXHBFX0056 | VENTILADOR SERIE TRIFÁSICA BOX HBFX 125 T4/T8 (A3:8) F400 20/4 | 10039.27 |
| CATBOXHBFX0057 | VENTILADOR SERIE TRIFÁSICA BOX HBFX 125 T4/T8 (A3:8) F400 27/5,4 | 12059.39 |
| CATBOXHBFX0058 | VENTILADOR SERIE TRIFÁSICA BOX HBFX 125 T4/T8 (A3:8) F400 30/6,5 | 13567.99 |
| CATBOXHBFX0059 | VENTILADOR SERIE TRIFÁSICA BOX HBFX 125 T4/T8 (A3:8) F400 35/7,5 | 16445.44 |
| CATBOXHBFX0060 | VENTILADOR SERIE TRIFÁSICA BOX HBFX 125 T4/T8 (A3:8) F400 40/8 | 17821.43 |
| CATBOXHBFX0061 | VENTILADOR SERIE TRIFÁSICA BOX HBFX 45 T4/T8 (A2:6) F300 0,6/0,15 | 1221.63 |
| CATBOXHBFX0062 | VENTILADOR SERIE TRIFÁSICA BOX HBFX 45 T4/T8 (A2:6) F300 0,8/0,2 | 1278.75 |
| CATBOXHBFX0063 | VENTILADOR SERIE TRIFÁSICA BOX HBFX 45 T4/T8 (A2:9) F300 0,6/0,15 | 1291.83 |
| CATBOXHBFX0064 | VENTILADOR SERIE TRIFÁSICA BOX HBFX 45 T4/T8 (A2:9) F300 0,8/0,2 | 1349.05 |
| CATBOXHBFX0065 | VENTILADOR SERIE TRIFÁSICA BOX HBFX 50 T4/T8 (A2:6) F300 0,6/0,15 | 1260.25 |
| CATBOXHBFX0066 | VENTILADOR SERIE TRIFÁSICA BOX HBFX 50 T4/T8 (A2:6) F300 0,8/0,2 | 1317.36 |
| CATBOXHBFX0067 | VENTILADOR SERIE TRIFÁSICA BOX HBFX 50 T4/T8 (A2:6) F300 1,2/0,3 | 1415.14 |
| CATBOXHBFX0068 | VENTILADOR SERIE TRIFÁSICA BOX HBFX 50 T4/T8 (A2:9) F300 0,6/0,15 | 1330.45 |
| CATBOXHBFX0069 | VENTILADOR SERIE TRIFÁSICA BOX HBFX 50 T4/T8 (A2:9) F300 0,8/0,2 | 1387.67 |
| CATBOXHBFX0070 | VENTILADOR SERIE TRIFÁSICA BOX HBFX 50 T4/T8 (A2:9) F300 1,2/0,3 | 1485.34 |
| CATBOXHBFX0071 | VENTILADOR SERIE TRIFÁSICA BOX HBFX 56 T4/T8 (A2:6) F300 0,6/0,15 | 1416.88 |
| CATBOXHBFX0072 | VENTILADOR SERIE TRIFÁSICA BOX HBFX 56 T4/T8 (A2:6) F300 0,8/0,2 | 1474.1 |
| CATBOXHBFX0073 | VENTILADOR SERIE TRIFÁSICA BOX HBFX 56 T4/T8 (A2:6) F300 1,2/0,3 | 1571.77 |
| CATBOXHBFX0074 | VENTILADOR SERIE TRIFÁSICA BOX HBFX 56 T4/T8 (A2:6) F300 1,6/0,4 | 1623.69 |
| CATBOXHBFX0075 | VENTILADOR SERIE TRIFÁSICA BOX HBFX 56 T4/T8 (A2:6) F300 2,2/0,55 | 1783.78 |
| CATBOXHBFX0076 | VENTILADOR SERIE TRIFÁSICA BOX HBFX 56 T4/T8 (A2:9) F300 0,6/0,15 | 1487.18 |
| CATBOXHBFX0077 | VENTILADOR SERIE TRIFÁSICA BOX HBFX 56 T4/T8 (A2:9) F300 0,8/0,2 | 1544.3 |
| CATBOXHBFX0078 | VENTILADOR SERIE TRIFÁSICA BOX HBFX 56 T4/T8 (A2:9) F300 1,2/0,3 | 1642.08 |
| CATBOXHBFX0079 | VENTILADOR SERIE TRIFÁSICA BOX HBFX 56 T4/T8 (A2:9) F300 1,6/0,4 | 1694 |
| CATBOXHBFX0080 | VENTILADOR SERIE TRIFÁSICA BOX HBFX 56 T4/T8 (A2:9) F300 2,2/0,55 | 1854.08 |
| CATBOXHBFX0081 | VENTILADOR SERIE TRIFÁSICA BOX HBFX 63 T4/T8 (A2:6) F300 0,6/0,15 | 1452.35 |
| CATBOXHBFX0082 | VENTILADOR SERIE TRIFÁSICA BOX HBFX 63 T4/T8 (A2:6) F300 0,8/0,2 | 1509.57 |
| CATBOXHBFX0083 | VENTILADOR SERIE TRIFÁSICA BOX HBFX 63 T4/T8 (A2:6) F300 1,2/0,3 | 1607.25 |
| CATBOXHBFX0084 | VENTILADOR SERIE TRIFÁSICA BOX HBFX 63 T4/T8 (A2:6) F300 1,6/0,4 | 1659.17 |
| CATBOXHBFX0085 | VENTILADOR SERIE TRIFÁSICA BOX HBFX 63 T4/T8 (A2:6) F300 2,2/0,55 | 1819.26 |
| CATBOXHBFX0086 | VENTILADOR SERIE TRIFÁSICA BOX HBFX 63 T4/T8 (A2:6) F300 2,8/0,7 | 1942.46 |
| CATBOXHBFX0087 | VENTILADOR SERIE TRIFÁSICA BOX HBFX 63 T4/T8 (A2:9) F300 0,6/0,15 | 1522.66 |
| CATBOXHBFX0088 | VENTILADOR SERIE TRIFÁSICA BOX HBFX 63 T4/T8 (A2:9) F300 0,8/0,2 | 1579.77 |
| CATBOXHBFX0089 | VENTILADOR SERIE TRIFÁSICA BOX HBFX 63 T4/T8 (A2:9) F300 1,2/0,3 | 1677.56 |
| CATBOXHBFX0090 | VENTILADOR SERIE TRIFÁSICA BOX HBFX 63 T4/T8 (A2:9) F300 1,6/0,4 | 1729.48 |
| CATBOXHBFX0091 | VENTILADOR SERIE TRIFÁSICA BOX HBFX 63 T4/T8 (A2:9) F300 2,2/0,55 | 1889.46 |
| CATBOXHBFX0092 | VENTILADOR SERIE TRIFÁSICA BOX HBFX 63 T4/T8 (A2:9) F300 2,8/0,7 | 2012.66 |
| CATBOXHBFX0093 | VENTILADOR SERIE TRIFÁSICA BOX HBFX 71 T4/T8 (A2:6) F300 0,8/0,2 | 1725.26 |
| CATBOXHBFX0094 | VENTILADOR SERIE TRIFÁSICA BOX HBFX 71 T4/T8 (A2:6) F300 1,2/0,3 | 1822.93 |
| CATBOXHBFX0095 | VENTILADOR SERIE TRIFÁSICA BOX HBFX 71 T4/T8 (A2:6) F300 1,6/0,4 | 1874.85 |
| CATBOXHBFX0096 | VENTILADOR SERIE TRIFÁSICA BOX HBFX 71 T4/T8 (A2:6) F300 2,2/0,55 | 2034.94 |
| CATBOXHBFX0097 | VENTILADOR SERIE TRIFÁSICA BOX HBFX 71 T4/T8 (A2:6) F300 2,8/0,7 | 2158.14 |
| CATBOXHBFX0098 | VENTILADOR SERIE TRIFÁSICA BOX HBFX 71 T4/T8 (A2:6) F300 3,8/1 | 2509.57 |
| CATBOXHBFX0099 | VENTILADOR SERIE TRIFÁSICA BOX HBFX 71 T4/T8 (A2:9) F300 0,8/0,2 | 1795.46 |
| CATBOXHBFX0100 | VENTILADOR SERIE TRIFÁSICA BOX HBFX 71 T4/T8 (A2:9) F300 1,2/0,3 | 1893.24 |
| CATBOXHBFX0101 | VENTILADOR SERIE TRIFÁSICA BOX HBFX 71 T4/T8 (A2:9) F300 1,6/0,4 | 1945.16 |
| CATBOXHBFX0102 | VENTILADOR SERIE TRIFÁSICA BOX HBFX 71 T4/T8 (A2:9) F300 2,2/0,55 | 2105.14 |
| CATBOXHBFX0103 | VENTILADOR SERIE TRIFÁSICA BOX HBFX 71 T4/T8 (A2:9) F300 2,8/0,7 | 2228.34 |
| CATBOXHBFX0104 | VENTILADOR SERIE TRIFÁSICA BOX HBFX 71 T4/T8 (A2:9) F300 3,8/1 | 2579.88 |
| CATBOXHBFX0105 | VENTILADOR SERIE TRIFÁSICA BOX HBFX 80 T4/T8 (A2:6) F300 1,2/0,3 | 1872.58 |
| CATBOXHBFX0106 | VENTILADOR SERIE TRIFÁSICA BOX HBFX 80 T4/T8 (A2:6) F300 1,6/0,4 | 1924.5 |
| CATBOXHBFX0107 | VENTILADOR SERIE TRIFÁSICA BOX HBFX 80 T4/T8 (A2:6) F300 2,2/0,55 | 2084.48 |
| CATBOXHBFX0108 | VENTILADOR SERIE TRIFÁSICA BOX HBFX 80 T4/T8 (A2:6) F300 2,8/0,7 | 2207.68 |
| CATBOXHBFX0109 | VENTILADOR SERIE TRIFÁSICA BOX HBFX 80 T4/T8 (A2:6) F300 3,8/1 | 2559.12 |
| CATBOXHBFX0110 | VENTILADOR SERIE TRIFÁSICA BOX HBFX 80 T4/T8 (A2:6) F300 5/1,3 | 2877.13 |
| CATBOXHBFX0111 | VENTILADOR SERIE TRIFÁSICA BOX HBFX 80 T4/T8 (A2:6) F300 7,2/1,8 | 3276.58 |
| CATBOXHBFX0112 | VENTILADOR SERIE TRIFÁSICA BOX HBFX 80 T4/T8 (A2:9) F300 1,2/0,3 | 1942.78 |
| CATBOXHBFX0113 | VENTILADOR SERIE TRIFÁSICA BOX HBFX 80 T4/T8 (A2:9) F300 1,6/0,4 | 1994.7 |
| CATBOXHBFX0114 | VENTILADOR SERIE TRIFÁSICA BOX HBFX 80 T4/T8 (A2:9) F300 2,2/0,55 | 2154.79 |
| CATBOXHBFX0115 | VENTILADOR SERIE TRIFÁSICA BOX HBFX 80 T4/T8 (A2:9) F300 2,8/0,7 | 2277.99 |
| CATBOXHBFX0116 | VENTILADOR SERIE TRIFÁSICA BOX HBFX 80 T4/T8 (A2:9) F300 3,8/1 | 2629.42 |
| CATBOXHBFX0117 | VENTILADOR SERIE TRIFÁSICA BOX HBFX 80 T4/T8 (A2:9) F300 5/1,3 | 2947.43 |
| CATBOXHBFX0118 | VENTILADOR SERIE TRIFÁSICA BOX HBFX 80 T4/T8 (A2:9) F300 7,2/1,8 | 3346.78 |
| CATBOXHBFX0119 | VENTILADOR SERIE TRIFÁSICA BOX HBFX 90 T4/T8 (A6:3) F300 2,8/0,7 | 3146.46 |
| CATBOXHBFX0120 | VENTILADOR SERIE TRIFÁSICA BOX HBFX 90 T4/T8 (A6:3) F300 3,8/1 | 3497.89 |
| CATBOXHBFX0121 | VENTILADOR SERIE TRIFÁSICA BOX HBFX 90 T4/T8 (A6:3) F300 5/1,3 | 3815.9 |
| CATBOXHBFX0122 | VENTILADOR SERIE TRIFÁSICA BOX HBFX 90 T4/T8 (A6:3) F300 7,2/1,8 | 4215.36 |
| CATBOXHBFX0123 | VENTILADOR SERIE TRIFÁSICA BOX HBFX 90 T4/T8 (A6:3) F300 11/3 | 4838.94 |
| CATBOXHBFX0124 | VENTILADOR SERIE TRIFÁSICA BOX HBFX 90 T4/T8 (A6:3) F300 15/3,8 | 5724.4 |
| CATBOXHBFX0125 | VENTILADOR SERIE TRIFÁSICA BOX HBFX 90 T4/T8 (A6:6) F300 2,8/0,7 | 3379.45 |
| CATBOXHBFX0126 | VENTILADOR SERIE TRIFÁSICA BOX HBFX 90 T4/T8 (A6:6) F300 3,8/1 | 3730.88 |
| CATBOXHBFX0127 | VENTILADOR SERIE TRIFÁSICA BOX HBFX 90 T4/T8 (A6:6) F300 5/1,3 | 4048.89 |
| CATBOXHBFX0128 | VENTILADOR SERIE TRIFÁSICA BOX HBFX 90 T4/T8 (A6:6) F300 7,2/1,8 | 4448.25 |
| CATBOXHBFX0129 | VENTILADOR SERIE TRIFÁSICA BOX HBFX 90 T4/T8 (A6:6) F300 11/3 | 5071.94 |
| CATBOXHBFX0130 | VENTILADOR SERIE TRIFÁSICA BOX HBFX 90 T4/T8 (A6:6) F300 15/3,8 | 5957.39 |
| CATBOXHBFX0131 | VENTILADOR SERIE TRIFÁSICA BOX HBFX 100 T4/T8 (A6:3) F300 3,8/1 | 3618.18 |
| CATBOXHBFX0132 | VENTILADOR SERIE TRIFÁSICA BOX HBFX 100 T4/T8 (A6:3) F300 5/1,3 | 3936.19 |
| CATBOXHBFX0133 | VENTILADOR SERIE TRIFÁSICA BOX HBFX 100 T4/T8 (A6:3) F300 7,2/1,8 | 4335.54 |
| CATBOXHBFX0134 | VENTILADOR SERIE TRIFÁSICA BOX HBFX 100 T4/T8 (A6:3) F300 11/3 | 4959.23 |
| CATBOXHBFX0135 | VENTILADOR SERIE TRIFÁSICA BOX HBFX 100 T4/T8 (A6:3) F300 15/3,8 | 5844.68 |
| CATBOXHBFX0136 | VENTILADOR SERIE TRIFÁSICA BOX HBFX 100 T4/T8 (A6:3) F300 18,5/4,8 | 6670.64 |
| CATBOXHBFX0137 | VENTILADOR SERIE TRIFÁSICA BOX HBFX 100 T4/T8 (A6:6) F300 3,8/1 | 3851.17 |
| CATBOXHBFX0138 | VENTILADOR SERIE TRIFÁSICA BOX HBFX 100 T4/T8 (A6:6) F300 5/1,3 | 4169.18 |
| CATBOXHBFX0139 | VENTILADOR SERIE TRIFÁSICA BOX HBFX 100 T4/T8 (A6:6) F300 7,2/1,8 | 4568.53 |
| CATBOXHBFX0140 | VENTILADOR SERIE TRIFÁSICA BOX HBFX 100 T4/T8 (A6:6) F300 11/3 | 5192.22 |
| CATBOXHBFX0141 | VENTILADOR SERIE TRIFÁSICA BOX HBFX 100 T4/T8 (A6:6) F300 15/3,8 | 6077.67 |
| CATBOXHBFX0142 | VENTILADOR SERIE TRIFÁSICA BOX HBFX 100 T4/T8 (A6:6) F300 18,5/4,8 | 6903.63 |
| CATBOXHBFX0143 | VENTILADOR SERIE TRIFÁSICA BOX HBFX 100 T4/T8 (A6:6) F300 24/6 | 8433.21 |
| CATBOXHBFX0144 | VENTILADOR SERIE TRIFÁSICA BOX HBFX 112 T4/T8 (A6:3) F300 3,8/1 | 4457.87 |
| CATBOXHBFX0145 | VENTILADOR SERIE TRIFÁSICA BOX HBFX 112 T4/T8 (A6:3) F300 5/1,3 | 4775.88 |
| CATBOXHBFX0146 | VENTILADOR SERIE TRIFÁSICA BOX HBFX 112 T4/T8 (A6:3) F300 7,2/1,8 | 5175.23 |
| CATBOXHBFX0147 | VENTILADOR SERIE TRIFÁSICA BOX HBFX 112 T4/T8 (A6:3) F300 11/3 | 5798.92 |
| CATBOXHBFX0148 | VENTILADOR SERIE TRIFÁSICA BOX HBFX 112 T4/T8 (A6:3) F300 15/3,8 | 6684.38 |
| CATBOXHBFX0149 | VENTILADOR SERIE TRIFÁSICA BOX HBFX 112 T4/T8 (A6:3) F300 18,5/4,8 | 7510.34 |
| CATBOXHBFX0150 | VENTILADOR SERIE TRIFÁSICA BOX HBFX 112 T4/T8 (A6:3) F300 24/6 | 9040.03 |
| CATBOXHBFX0151 | VENTILADOR SERIE TRIFÁSICA BOX HBFX 112 T4/T8 (A6:3) F300 30/7 | 9975.24 |
| CATBOXHBFX0152 | VENTILADOR SERIE TRIFÁSICA BOX HBFX 112 T4/T8 (A6:3) F300 37/8,5 | 10941.06 |
| CATBOXHBFX0153 | VENTILADOR SERIE TRIFÁSICA BOX HBFX 112 T4/T8 (A6:6) F300 3,8/1 | 4690.86 |
| CATBOXHBFX0154 | VENTILADOR SERIE TRIFÁSICA BOX HBFX 112 T4/T8 (A6:6) F300 5/1,3 | 5008.87 |
| CATBOXHBFX0155 | VENTILADOR SERIE TRIFÁSICA BOX HBFX 112 T4/T8 (A6:6) F300 7,2/1,8 | 5408.23 |
| CATBOXHBFX0156 | VENTILADOR SERIE TRIFÁSICA BOX HBFX 112 T4/T8 (A6:6) F300 11/3 | 6031.91 |
| CATBOXHBFX0157 | VENTILADOR SERIE TRIFÁSICA BOX HBFX 112 T4/T8 (A6:6) F300 15/3,8 | 6917.37 |
| CATBOXHBFX0158 | VENTILADOR SERIE TRIFÁSICA BOX HBFX 112 T4/T8 (A6:6) F300 18,5/4,8 | 7743.33 |
| CATBOXHBFX0159 | VENTILADOR SERIE TRIFÁSICA BOX HBFX 112 T4/T8 (A6:6) F300 24/6 | 9272.91 |
| CATBOXHBFX0160 | VENTILADOR SERIE TRIFÁSICA BOX HBFX 112 T4/T8 (A6:6) F300 30/7 | 10208.23 |
| CATBOXHBFX0161 | VENTILADOR SERIE TRIFÁSICA BOX HBFX 112 T4/T8 (A6:6) F300 37/8,5 | 11174.05 |
| CATBOXHBFX0162 | VENTILADOR SERIE TRIFÁSICA BOX HBFX 125 T4/T8 (A6:3) F300 5/1,3 | 4872.48 |
| CATBOXHBFX0163 | VENTILADOR SERIE TRIFÁSICA BOX HBFX 125 T4/T8 (A6:3) F300 7,2/1,8 | 5271.94 |
| CATBOXHBFX0164 | VENTILADOR SERIE TRIFÁSICA BOX HBFX 125 T4/T8 (A6:3) F300 11/3 | 5895.52 |
| CATBOXHBFX0165 | VENTILADOR SERIE TRIFÁSICA BOX HBFX 125 T4/T8 (A6:3) F300 15/3,8 | 6780.97 |
| CATBOXHBFX0166 | VENTILADOR SERIE TRIFÁSICA BOX HBFX 125 T4/T8 (A6:3) F300 18,5/4,8 | 7607.04 |
| CATBOXHBFX0167 | VENTILADOR SERIE TRIFÁSICA BOX HBFX 125 T4/T8 (A6:3) F300 24/6 | 9136.62 |
| CATBOXHBFX0168 | VENTILADOR SERIE TRIFÁSICA BOX HBFX 125 T4/T8 (A6:3) F300 30/7 | 10071.83 |
| CATBOXHBFX0169 | VENTILADOR SERIE TRIFÁSICA BOX HBFX 125 T4/T8 (A6:3) F300 37/8,5 | 11037.76 |
| CATBOXHBFX0170 | VENTILADOR SERIE TRIFÁSICA BOX HBFX 125 T4/T8 (A6:6) F300 5/1,3 | 5105.47 |
| CATBOXHBFX0171 | VENTILADOR SERIE TRIFÁSICA BOX HBFX 125 T4/T8 (A6:6) F300 7,2/1,8 | 5504.93 |
| CATBOXHBFX0172 | VENTILADOR SERIE TRIFÁSICA BOX HBFX 125 T4/T8 (A6:6) F300 11/3 | 6128.51 |
| CATBOXHBFX0173 | VENTILADOR SERIE TRIFÁSICA BOX HBFX 125 T4/T8 (A6:6) F300 15/3,8 | 7013.96 |
| CATBOXHBFX0174 | VENTILADOR SERIE TRIFÁSICA BOX HBFX 125 T4/T8 (A6:6) F300 18,5/4,8 | 7839.92 |
| CATBOXHBFX0175 | VENTILADOR SERIE TRIFÁSICA BOX HBFX 125 T4/T8 (A6:6) F300 24/6 | 9369.61 |
| CATBOXHBFX0176 | VENTILADOR SERIE TRIFÁSICA BOX HBFX 125 T4/T8 (A6:6) F300 30/7 | 10304.82 |
| CATBOXHBFX0177 | VENTILADOR SERIE TRIFÁSICA BOX HBFX 125 T4/T8 (A6:6) F300 37/8,5 | 11270.75 |
| CATHCFX0001 | VENTILADOR SERIE TRIFÁSICA HCFX 45 T4/T8 (A5:6) F400 0,8/0,2 | 1608.55 |
| CATHCFX0002 | VENTILADOR SERIE TRIFÁSICA HCFX 50 T4/T8 (A5:6) F400 0,8/0,2 | 1672.8 |
| CATHCFX0003 | VENTILADOR SERIE TRIFÁSICA HCFX 56 T4/T8 (A5:6) F400 0,8/0,2 | 1706.55 |
| CATHCFX0004 | VENTILADOR SERIE TRIFÁSICA HCFX 56 T4/T8 (A5:6) F400 1,2/0,3 | 1844.67 |
| CATHCFX0005 | VENTILADOR SERIE TRIFÁSICA HCFX 56 T4/T8 (A5:6) F400 1,6/0,4 | 1887.94 |
| CATHCFX0006 | VENTILADOR SERIE TRIFÁSICA HCFX 63 T4/T8 (A5:6) F400 0,8/0,2 | 1759.33 |
| CATHCFX0007 | VENTILADOR SERIE TRIFÁSICA HCFX 63 T4/T8 (A5:6) F400 1,2/0,3 | 1897.46 |
| CATHCFX0008 | VENTILADOR SERIE TRIFÁSICA HCFX 63 T4/T8 (A5:6) F400 1,6/0,4 | 1940.73 |
| CATHCFX0009 | VENTILADOR SERIE TRIFÁSICA HCFX 63 T4/T8 (A5:6) F400 2,2/0,37 | 2027.26 |
| CATHCFX0010 | VENTILADOR SERIE TRIFÁSICA HCFX 71 T4/T8 (A5:6) F400 0,8/0,2 | 1846.19 |
| CATHCFX0011 | VENTILADOR SERIE TRIFÁSICA HCFX 71 T4/T8 (A5:6) F400 1,2/0,3 | 1984.32 |
| CATHCFX0012 | VENTILADOR SERIE TRIFÁSICA HCFX 71 T4/T8 (A5:6) F400 1,6/0,4 | 2027.58 |
| CATHCFX0013 | VENTILADOR SERIE TRIFÁSICA HCFX 71 T4/T8 (A5:6) F400 2,2/0,37 | 2114.12 |
| CATHCFX0014 | VENTILADOR SERIE TRIFÁSICA HCFX 71 T4/T8 (A5:6) F400 3/0,55 | 2426.61 |
| CATHCFX0015 | VENTILADOR SERIE TRIFÁSICA HCFX 80 T4/T8 (A5:6) F400 2,2/0,37 | 2183.78 |
| CATHCFX0016 | VENTILADOR SERIE TRIFÁSICA HCFX 80 T4/T8 (A5:6) F400 3/0,55 | 2496.38 |
| CATHCFX0017 | VENTILADOR SERIE TRIFÁSICA HCFX 80 T4/T8 (A5:6) F400 4/0,75 | 2582.91 |
| CATHCFX0018 | VENTILADOR SERIE TRIFÁSICA HCFX 90 T4/T8 (A3:4) F400 3/0,55 | 3354.25 |
| CATHCFX0019 | VENTILADOR SERIE TRIFÁSICA HCFX 90 T4/T8 (A3:4) F400 4/0,75 | 3440.78 |
| CATHCFX0020 | VENTILADOR SERIE TRIFÁSICA HCFX 90 T4/T8 (A3:4) F400 5,5/1,1 | 4003.25 |
| CATHCFX0021 | VENTILADOR SERIE TRIFÁSICA HCFX 90 T4/T8 (A3:4) F400 7,5/1,5 | 4560.96 |
| CATHCFX0022 | VENTILADOR SERIE TRIFÁSICA HCFX 90 T4/T8 (A3:4) F400 10/2 | 5137.81 |
| CATHCFX0023 | VENTILADOR SERIE TRIFÁSICA HCFX 90 T4/T8 (A3:8) F400 5,5/1,1 | 4284.27 |
| CATHCFX0024 | VENTILADOR SERIE TRIFÁSICA HCFX 90 T4/T8 (A3:8) F400 7,5/1,5 | 4841.97 |
| CATHCFX0025 | VENTILADOR SERIE TRIFÁSICA HCFX 90 T4/T8 (A3:8) F400 10/2 | 5418.83 |
| CATHCFX0026 | VENTILADOR SERIE TRIFÁSICA HCFX 90 T4/T8 (A3:8) F400 14/3 | 6702.33 |
| CATHCFX0027 | VENTILADOR SERIE TRIFÁSICA HCFX 90 T4/T8 (A3:8) F400 16,5/3,3 | 7871.07 |
| CATHCFX0028 | VENTILADOR SERIE TRIFÁSICA HCFX 100 T4/T8 (A3:4) F400 5,5/1,1 | 4183.56 |
| CATHCFX0029 | VENTILADOR SERIE TRIFÁSICA HCFX 100 T4/T8 (A3:4) F400 7,5/1,5 | 4741.27 |
| CATHCFX0030 | VENTILADOR SERIE TRIFÁSICA HCFX 100 T4/T8 (A3:4) F400 10/2 | 5318.23 |
| CATHCFX0031 | VENTILADOR SERIE TRIFÁSICA HCFX 100 T4/T8 (A3:4) F400 14/3 | 6601.74 |
| CATHCFX0032 | VENTILADOR SERIE TRIFÁSICA HCFX 100 T4/T8 (A3:4) F400 16,5/3,3 | 7770.48 |
| CATHCFX0033 | VENTILADOR SERIE TRIFÁSICA HCFX 100 T4/T8 (A3:8) F400 10/2 | 5599.25 |
| CATHCFX0034 | VENTILADOR SERIE TRIFÁSICA HCFX 100 T4/T8 (A3:8) F400 14/3 | 6882.75 |
| CATHCFX0035 | VENTILADOR SERIE TRIFÁSICA HCFX 100 T4/T8 (A3:8) F400 16,5/3,3 | 8051.49 |
| CATHCFX0036 | VENTILADOR SERIE TRIFÁSICA HCFX 100 T4/T8 (A3:8) F400 20/4 | 8294.87 |
| CATHCFX0037 | VENTILADOR SERIE TRIFÁSICA HCFX 112 T4/T8 (A3:4) F400 7,5/1,5 | 5436.35 |
| CATHCFX0038 | VENTILADOR SERIE TRIFÁSICA HCFX 112 T4/T8 (A3:4) F400 10/2 | 6013.31 |
| CATHCFX0039 | VENTILADOR SERIE TRIFÁSICA HCFX 112 T4/T8 (A3:4) F400 14/3 | 7296.82 |
| CATHCFX0040 | VENTILADOR SERIE TRIFÁSICA HCFX 112 T4/T8 (A3:4) F400 16,5/3,3 | 8465.56 |
| CATHCFX0041 | VENTILADOR SERIE TRIFÁSICA HCFX 112 T4/T8 (A3:4) F400 20/4 | 8708.82 |
| CATHCFX0042 | VENTILADOR SERIE TRIFÁSICA HCFX 112 T4/T8 (A3:8) F400 14/3 | 7577.83 |
| CATHCFX0043 | VENTILADOR SERIE TRIFÁSICA HCFX 112 T4/T8 (A3:8) F400 16,5/3,3 | 8746.57 |
| CATHCFX0044 | VENTILADOR SERIE TRIFÁSICA HCFX 112 T4/T8 (A3:8) F400 20/4 | 8989.95 |
| CATHCFX0045 | VENTILADOR SERIE TRIFÁSICA HCFX 112 T4/T8 (A3:8) F400 27/5,4 | 11010.07 |
| CATHCFX0046 | VENTILADOR SERIE TRIFÁSICA HCFX 112 T4/T8 (A3:8) F400 30/6,5 | 12518.67 |
| CATHCFX0047 | VENTILADOR SERIE TRIFÁSICA HCFX 112 T4/T8 (A3:8) F400 35/7,5 | 15396.12 |
| CATHCFX0048 | VENTILADOR SERIE TRIFÁSICA HCFX 125 T4/T8 (A3:4) F400 10/2 | 6230.72 |
| CATHCFX0049 | VENTILADOR SERIE TRIFÁSICA HCFX 125 T4/T8 (A3:4) F400 14/3 | 7514.23 |
| CATHCFX0050 | VENTILADOR SERIE TRIFÁSICA HCFX 125 T4/T8 (A3:4) F400 16,5/3,3 | 8682.97 |
| CATHCFX0051 | VENTILADOR SERIE TRIFÁSICA HCFX 125 T4/T8 (A3:4) F400 20/4 | 8926.35 |
| CATHCFX0052 | VENTILADOR SERIE TRIFÁSICA HCFX 125 T4/T8 (A3:4) F400 27/5,4 | 10946.47 |
| CATHCFX0053 | VENTILADOR SERIE TRIFÁSICA HCFX 125 T4/T8 (A3:4) F400 30/6,5 | 12455.07 |
| CATHCFX0054 | VENTILADOR SERIE TRIFÁSICA HCFX 125 T4/T8 (A3:4) F400 35/7,5 | 15332.52 |
| CATHCFX0055 | VENTILADOR SERIE TRIFÁSICA HCFX 125 T4/T8 (A3:8) F400 16,5/3,3 | 8963.99 |
| CATHCFX0056 | VENTILADOR SERIE TRIFÁSICA HCFX 125 T4/T8 (A3:8) F400 20/4 | 9207.36 |
| CATHCFX0057 | VENTILADOR SERIE TRIFÁSICA HCFX 125 T4/T8 (A3:8) F400 27/5,4 | 11227.48 |
| CATHCFX0058 | VENTILADOR SERIE TRIFÁSICA HCFX 125 T4/T8 (A3:8) F400 30/6,5 | 12736.08 |
| CATHCFX0059 | VENTILADOR SERIE TRIFÁSICA HCFX 125 T4/T8 (A3:8) F400 35/7,5 | 15613.53 |
| CATHCFX0060 | VENTILADOR SERIE TRIFÁSICA HCFX 125 T4/T8 (A3:8) F400 40/8 | 16989.52 |
| CATHCFX0061 | VENTILADOR SERIE TRIFÁSICA HCFX 45 T4/T8 (A2:6) F300 0,6/0,15 | 894.65 |
| CATHCFX0062 | VENTILADOR SERIE TRIFÁSICA HCFX 45 T4/T8 (A2:6) F300 0,8/0,2 | 951.76 |
| CATHCFX0063 | VENTILADOR SERIE TRIFÁSICA HCFX 45 T4/T8 (A2:9) F300 0,6/0,15 | 964.95 |
| CATHCFX0064 | VENTILADOR SERIE TRIFÁSICA HCFX 45 T4/T8 (A2:9) F300 0,8/0,2 | 1022.07 |
| CATHCFX0065 | VENTILADOR SERIE TRIFÁSICA HCFX 50 T4/T8 (A2:6) F300 0,6/0,15 | 959.01 |
| CATHCFX0066 | VENTILADOR SERIE TRIFÁSICA HCFX 50 T4/T8 (A2:6) F300 0,8/0,2 | 1016.12 |
| CATHCFX0067 | VENTILADOR SERIE TRIFÁSICA HCFX 50 T4/T8 (A2:6) F300 1,2/0,3 | 1113.79 |
| CATHCFX0068 | VENTILADOR SERIE TRIFÁSICA HCFX 50 T4/T8 (A2:9) F300 0,6/0,15 | 1029.21 |
| CATHCFX0069 | VENTILADOR SERIE TRIFÁSICA HCFX 50 T4/T8 (A2:9) F300 0,8/0,2 | 1086.43 |
| CATHCFX0070 | VENTILADOR SERIE TRIFÁSICA HCFX 50 T4/T8 (A2:9) F300 1,2/0,3 | 1184.1 |
| CATHCFX0071 | VENTILADOR SERIE TRIFÁSICA HCFX 56 T4/T8 (A2:6) F300 0,6/0,15 | 992.65 |
| CATHCFX0072 | VENTILADOR SERIE TRIFÁSICA HCFX 56 T4/T8 (A2:6) F300 0,8/0,2 | 1049.76 |
| CATHCFX0073 | VENTILADOR SERIE TRIFÁSICA HCFX 56 T4/T8 (A2:6) F300 1,2/0,3 | 1147.54 |
| CATHCFX0074 | VENTILADOR SERIE TRIFÁSICA HCFX 56 T4/T8 (A2:6) F300 1,6/0,4 | 1199.46 |
| CATHCFX0075 | VENTILADOR SERIE TRIFÁSICA HCFX 56 T4/T8 (A2:6) F300 2,2/0,55 | 1359.55 |
| CATHCFX0076 | VENTILADOR SERIE TRIFÁSICA HCFX 56 T4/T8 (A2:9) F300 0,6/0,15 | 1062.95 |
| CATHCFX0077 | VENTILADOR SERIE TRIFÁSICA HCFX 56 T4/T8 (A2:9) F300 0,8/0,2 | 1120.07 |
| CATHCFX0078 | VENTILADOR SERIE TRIFÁSICA HCFX 56 T4/T8 (A2:9) F300 1,2/0,3 | 1217.85 |
| CATHCFX0079 | VENTILADOR SERIE TRIFÁSICA HCFX 56 T4/T8 (A2:9) F300 1,6/0,4 | 1269.77 |
| CATHCFX0080 | VENTILADOR SERIE TRIFÁSICA HCFX 56 T4/T8 (A2:9) F300 2,2/0,55 | 1429.75 |
| CATHCFX0081 | VENTILADOR SERIE TRIFÁSICA HCFX 63 T4/T8 (A2:6) F300 0,6/0,15 | 1045.43 |
| CATHCFX0082 | VENTILADOR SERIE TRIFÁSICA HCFX 63 T4/T8 (A2:6) F300 0,8/0,2 | 1102.65 |
| CATHCFX0083 | VENTILADOR SERIE TRIFÁSICA HCFX 63 T4/T8 (A2:6) F300 1,2/0,3 | 1200.33 |
| CATHCFX0084 | VENTILADOR SERIE TRIFÁSICA HCFX 63 T4/T8 (A2:6) F300 1,6/0,4 | 1252.25 |
| CATHCFX0085 | VENTILADOR SERIE TRIFÁSICA HCFX 63 T4/T8 (A2:6) F300 2,2/0,55 | 1412.33 |
| CATHCFX0086 | VENTILADOR SERIE TRIFÁSICA HCFX 63 T4/T8 (A2:6) F300 2,8/0,7 | 1535.53 |
| CATHCFX0087 | VENTILADOR SERIE TRIFÁSICA HCFX 63 T4/T8 (A2:9) F300 0,6/0,15 | 1115.74 |
| CATHCFX0088 | VENTILADOR SERIE TRIFÁSICA HCFX 63 T4/T8 (A2:9) F300 0,8/0,2 | 1172.85 |
| CATHCFX0089 | VENTILADOR SERIE TRIFÁSICA HCFX 63 T4/T8 (A2:9) F300 1,2/0,3 | 1270.63 |
| CATHCFX0090 | VENTILADOR SERIE TRIFÁSICA HCFX 63 T4/T8 (A2:9) F300 1,6/0,4 | 1322.55 |
| CATHCFX0091 | VENTILADOR SERIE TRIFÁSICA HCFX 63 T4/T8 (A2:9) F300 2,2/0,55 | 1482.53 |
| CATHCFX0092 | VENTILADOR SERIE TRIFÁSICA HCFX 63 T4/T8 (A2:9) F300 2,8/0,7 | 1605.73 |
| CATHCFX0093 | VENTILADOR SERIE TRIFÁSICA HCFX 71 T4/T8 (A2:6) F300 0,8/0,2 | 1189.4 |
| CATHCFX0094 | VENTILADOR SERIE TRIFÁSICA HCFX 71 T4/T8 (A2:6) F300 1,2/0,3 | 1287.18 |
| CATHCFX0095 | VENTILADOR SERIE TRIFÁSICA HCFX 71 T4/T8 (A2:6) F300 1,6/0,4 | 1339.1 |
| CATHCFX0096 | VENTILADOR SERIE TRIFÁSICA HCFX 71 T4/T8 (A2:6) F300 2,2/0,55 | 1499.19 |
| CATHCFX0097 | VENTILADOR SERIE TRIFÁSICA HCFX 71 T4/T8 (A2:6) F300 2,8/0,7 | 1622.39 |
| CATHCFX0098 | VENTILADOR SERIE TRIFÁSICA HCFX 71 T4/T8 (A2:6) F300 3,8/1 | 1973.83 |
| CATHCFX0099 | VENTILADOR SERIE TRIFÁSICA HCFX 71 T4/T8 (A2:9) F300 0,8/0,2 | 1259.71 |
| CATHCFX0100 | VENTILADOR SERIE TRIFÁSICA HCFX 71 T4/T8 (A2:9) F300 1,2/0,3 | 1357.49 |
| CATHCFX0101 | VENTILADOR SERIE TRIFÁSICA HCFX 71 T4/T8 (A2:9) F300 1,6/0,4 | 1409.41 |
| CATHCFX0102 | VENTILADOR SERIE TRIFÁSICA HCFX 71 T4/T8 (A2:9) F300 2,2/0,55 | 1569.39 |
| CATHCFX0103 | VENTILADOR SERIE TRIFÁSICA HCFX 71 T4/T8 (A2:9) F300 2,8/0,7 | 1692.59 |
| CATHCFX0104 | VENTILADOR SERIE TRIFÁSICA HCFX 71 T4/T8 (A2:9) F300 3,8/1 | 2044.03 |
| CATHCFX0105 | VENTILADOR SERIE TRIFÁSICA HCFX 80 T4/T8 (A2:6) F300 1,2/0,3 | 1356.84 |
| CATHCFX0106 | VENTILADOR SERIE TRIFÁSICA HCFX 80 T4/T8 (A2:6) F300 1,6/0,4 | 1408.76 |
| CATHCFX0107 | VENTILADOR SERIE TRIFÁSICA HCFX 80 T4/T8 (A2:6) F300 2,2/0,55 | 1568.85 |
| CATHCFX0108 | VENTILADOR SERIE TRIFÁSICA HCFX 80 T4/T8 (A2:6) F300 2,8/0,7 | 1692.05 |
| CATHCFX0109 | VENTILADOR SERIE TRIFÁSICA HCFX 80 T4/T8 (A2:6) F300 3,8/1 | 2043.48 |
| CATHCFX0110 | VENTILADOR SERIE TRIFÁSICA HCFX 80 T4/T8 (A2:6) F300 5/1,3 | 2361.49 |
| CATHCFX0111 | VENTILADOR SERIE TRIFÁSICA HCFX 80 T4/T8 (A2:6) F300 7,2/1,8 | 2760.95 |
| CATHCFX0112 | VENTILADOR SERIE TRIFÁSICA HCFX 80 T4/T8 (A2:9) F300 1,2/0,3 | 1427.15 |
| CATHCFX0113 | VENTILADOR SERIE TRIFÁSICA HCFX 80 T4/T8 (A2:9) F300 1,6/0,4 | 1479.07 |
| CATHCFX0114 | VENTILADOR SERIE TRIFÁSICA HCFX 80 T4/T8 (A2:9) F300 2,2/0,55 | 1639.16 |
| CATHCFX0115 | VENTILADOR SERIE TRIFÁSICA HCFX 80 T4/T8 (A2:9) F300 2,8/0,7 | 1762.36 |
| CATHCFX0116 | VENTILADOR SERIE TRIFÁSICA HCFX 80 T4/T8 (A2:9) F300 3,8/1 | 2113.79 |
| CATHCFX0117 | VENTILADOR SERIE TRIFÁSICA HCFX 80 T4/T8 (A2:9) F300 5/1,3 | 2431.8 |
| CATHCFX0118 | VENTILADOR SERIE TRIFÁSICA HCFX 80 T4/T8 (A2:9) F300 7,2/1,8 | 2831.15 |
| CATHCFX0119 | VENTILADOR SERIE TRIFÁSICA HCFX 90 T4/T8 (A6:3) F300 2,8/0,7 | 2278.21 |
| CATHCFX0120 | VENTILADOR SERIE TRIFÁSICA HCFX 90 T4/T8 (A6:3) F300 3,8/1 | 2629.64 |
| CATHCFX0121 | VENTILADOR SERIE TRIFÁSICA HCFX 90 T4/T8 (A6:3) F300 5/1,3 | 2947.65 |
| CATHCFX0122 | VENTILADOR SERIE TRIFÁSICA HCFX 90 T4/T8 (A6:3) F300 7,2/1,8 | 3347.11 |
| CATHCFX0123 | VENTILADOR SERIE TRIFÁSICA HCFX 90 T4/T8 (A6:3) F300 11/3 | 3970.69 |
| CATHCFX0124 | VENTILADOR SERIE TRIFÁSICA HCFX 90 T4/T8 (A6:3) F300 15/3,8 | 4856.14 |
| CATHCFX0125 | VENTILADOR SERIE TRIFÁSICA HCFX 90 T4/T8 (A6:6) F300 2,8/0,7 | 2511.2 |
| CATHCFX0126 | VENTILADOR SERIE TRIFÁSICA HCFX 90 T4/T8 (A6:6) F300 3,8/1 | 2862.63 |
| CATHCFX0127 | VENTILADOR SERIE TRIFÁSICA HCFX 90 T4/T8 (A6:6) F300 5/1,3 | 3180.64 |
| CATHCFX0128 | VENTILADOR SERIE TRIFÁSICA HCFX 90 T4/T8 (A6:6) F300 7,2/1,8 | 3580.1 |
| CATHCFX0129 | VENTILADOR SERIE TRIFÁSICA HCFX 90 T4/T8 (A6:6) F300 11/3 | 4203.68 |
| CATHCFX0130 | VENTILADOR SERIE TRIFÁSICA HCFX 90 T4/T8 (A6:6) F300 15/3,8 | 5089.13 |
| CATHCFX0131 | VENTILADOR SERIE TRIFÁSICA HCFX 100 T4/T8 (A6:3) F300 3,8/1 | 2810.06 |
| CATHCFX0132 | VENTILADOR SERIE TRIFÁSICA HCFX 100 T4/T8 (A6:3) F300 5/1,3 | 3128.07 |
| CATHCFX0133 | VENTILADOR SERIE TRIFÁSICA HCFX 100 T4/T8 (A6:3) F300 7,2/1,8 | 3527.42 |
| CATHCFX0134 | VENTILADOR SERIE TRIFÁSICA HCFX 100 T4/T8 (A6:3) F300 11/3 | 4151.11 |
| CATHCFX0135 | VENTILADOR SERIE TRIFÁSICA HCFX 100 T4/T8 (A6:3) F300 15/3,8 | 5036.56 |
| CATHCFX0136 | VENTILADOR SERIE TRIFÁSICA HCFX 100 T4/T8 (A6:3) F300 18,5/4,8 | 5862.53 |
| CATHCFX0137 | VENTILADOR SERIE TRIFÁSICA HCFX 100 T4/T8 (A6:6) F300 3,8/1 | 3043.05 |
| CATHCFX0138 | VENTILADOR SERIE TRIFÁSICA HCFX 100 T4/T8 (A6:6) F300 5/1,3 | 3361.06 |
| CATHCFX0139 | VENTILADOR SERIE TRIFÁSICA HCFX 100 T4/T8 (A6:6) F300 7,2/1,8 | 3760.41 |
| CATHCFX0140 | VENTILADOR SERIE TRIFÁSICA HCFX 100 T4/T8 (A6:6) F300 11/3 | 4384.1 |
| CATHCFX0141 | VENTILADOR SERIE TRIFÁSICA HCFX 100 T4/T8 (A6:6) F300 15/3,8 | 5269.56 |
| CATHCFX0142 | VENTILADOR SERIE TRIFÁSICA HCFX 100 T4/T8 (A6:6) F300 18,5/4,8 | 6095.52 |
| CATHCFX0143 | VENTILADOR SERIE TRIFÁSICA HCFX 100 T4/T8 (A6:6) F300 24/6 | 7625.21 |
| CATHCFX0144 | VENTILADOR SERIE TRIFÁSICA HCFX 112 T4/T8 (A6:3) F300 3,8/1 | 3505.14 |
| CATHCFX0145 | VENTILADOR SERIE TRIFÁSICA HCFX 112 T4/T8 (A6:3) F300 5/1,3 | 3823.15 |
| CATHCFX0146 | VENTILADOR SERIE TRIFÁSICA HCFX 112 T4/T8 (A6:3) F300 7,2/1,8 | 4222.5 |
| CATHCFX0147 | VENTILADOR SERIE TRIFÁSICA HCFX 112 T4/T8 (A6:3) F300 11/3 | 4846.19 |
| CATHCFX0148 | VENTILADOR SERIE TRIFÁSICA HCFX 112 T4/T8 (A6:3) F300 15/3,8 | 5731.64 |
| CATHCFX0149 | VENTILADOR SERIE TRIFÁSICA HCFX 112 T4/T8 (A6:3) F300 18,5/4,8 | 6557.6 |
| CATHCFX0150 | VENTILADOR SERIE TRIFÁSICA HCFX 112 T4/T8 (A6:3) F300 24/6 | 8087.3 |
| CATHCFX0151 | VENTILADOR SERIE TRIFÁSICA HCFX 112 T4/T8 (A6:3) F300 30/7 | 9022.51 |
| CATHCFX0152 | VENTILADOR SERIE TRIFÁSICA HCFX 112 T4/T8 (A6:3) F300 37/8,5 | 9988.33 |
| CATHCFX0153 | VENTILADOR SERIE TRIFÁSICA HCFX 112 T4/T8 (A6:6) F300 3,8/1 | 3738.13 |
| CATHCFX0154 | VENTILADOR SERIE TRIFÁSICA HCFX 112 T4/T8 (A6:6) F300 5/1,3 | 4056.14 |
| CATHCFX0155 | VENTILADOR SERIE TRIFÁSICA HCFX 112 T4/T8 (A6:6) F300 7,2/1,8 | 4455.49 |
| CATHCFX0156 | VENTILADOR SERIE TRIFÁSICA HCFX 112 T4/T8 (A6:6) F300 11/3 | 5079.18 |
| CATHCFX0157 | VENTILADOR SERIE TRIFÁSICA HCFX 112 T4/T8 (A6:6) F300 15/3,8 | 5964.63 |
| CATHCFX0158 | VENTILADOR SERIE TRIFÁSICA HCFX 112 T4/T8 (A6:6) F300 18,5/4,8 | 6790.6 |
| CATHCFX0159 | VENTILADOR SERIE TRIFÁSICA HCFX 112 T4/T8 (A6:6) F300 24/6 | 8320.29 |
| CATHCFX0160 | VENTILADOR SERIE TRIFÁSICA HCFX 112 T4/T8 (A6:6) F300 30/7 | 9255.5 |
| CATHCFX0161 | VENTILADOR SERIE TRIFÁSICA HCFX 112 T4/T8 (A6:6) F300 37/8,5 | 10221.32 |
| CATHCFX0162 | VENTILADOR SERIE TRIFÁSICA HCFX 125 T4/T8 (A6:3) F300 5/1,3 | 4040.57 |
| CATHCFX0163 | VENTILADOR SERIE TRIFÁSICA HCFX 125 T4/T8 (A6:3) F300 7,2/1,8 | 4440.03 |
| CATHCFX0164 | VENTILADOR SERIE TRIFÁSICA HCFX 125 T4/T8 (A6:3) F300 11/3 | 5063.61 |
| CATHCFX0165 | VENTILADOR SERIE TRIFÁSICA HCFX 125 T4/T8 (A6:3) F300 15/3,8 | 5949.06 |
| CATHCFX0166 | VENTILADOR SERIE TRIFÁSICA HCFX 125 T4/T8 (A6:3) F300 18,5/4,8 | 6775.13 |
| CATHCFX0167 | VENTILADOR SERIE TRIFÁSICA HCFX 125 T4/T8 (A6:3) F300 24/6 | 8304.71 |
| CATHCFX0168 | VENTILADOR SERIE TRIFÁSICA HCFX 125 T4/T8 (A6:3) F300 30/7 | 9239.92 |
| CATHCFX0169 | VENTILADOR SERIE TRIFÁSICA HCFX 125 T4/T8 (A6:3) F300 37/8,5 | 10205.85 |
| CATHCFX0170 | VENTILADOR SERIE TRIFÁSICA HCFX 125 T4/T8 (A6:6) F300 5/1,3 | 4273.56 |
| CATHCFX0171 | VENTILADOR SERIE TRIFÁSICA HCFX 125 T4/T8 (A6:6) F300 7,2/1,8 | 4673.02 |
| CATHCFX0172 | VENTILADOR SERIE TRIFÁSICA HCFX 125 T4/T8 (A6:6) F300 11/3 | 5296.6 |
| CATHCFX0173 | VENTILADOR SERIE TRIFÁSICA HCFX 125 T4/T8 (A6:6) F300 15/3,8 | 6182.05 |
| CATHCFX0174 | VENTILADOR SERIE TRIFÁSICA HCFX 125 T4/T8 (A6:6) F300 18,5/4,8 | 7008.01 |
| CATHCFX0175 | VENTILADOR SERIE TRIFÁSICA HCFX 125 T4/T8 (A6:6) F300 24/6 | 8537.7 |
| CATHCFX0176 | VENTILADOR SERIE TRIFÁSICA HCFX 125 T4/T8 (A6:6) F300 30/7 | 9472.91 |
| CATHCFX0177 | VENTILADOR SERIE TRIFÁSICA HCFX 125 T4/T8 (A6:6) F300 37/8,5 | 10438.84 |
| CATHMFX0001 | VENTILADOR SERIE TRIFÁSICA HMFX 45 T4/T8 (A5:6) F400 0,8/0,2 | 1637.75 |
| CATHMFX0002 | VENTILADOR SERIE TRIFÁSICA HMFX 50 T4/T8 (A5:6) F400 0,8/0,2 | 1716.28 |
| CATHMFX0003 | VENTILADOR SERIE TRIFÁSICA HMFX 56 T4/T8 (A5:6) F400 0,8/0,2 | 1785.07 |
| CATHMFX0004 | VENTILADOR SERIE TRIFÁSICA HMFX 56 T4/T8 (A5:6) F400 1,2/0,3 | 1923.2 |
| CATHMFX0005 | VENTILADOR SERIE TRIFÁSICA HMFX 56 T4/T8 (A5:6) F400 1,6/0,4 | 1966.47 |
| CATHMFX0006 | VENTILADOR SERIE TRIFÁSICA HMFX 63 T4/T8 (A5:6) F400 0,8/0,2 | 1845.43 |
| CATHMFX0007 | VENTILADOR SERIE TRIFÁSICA HMFX 63 T4/T8 (A5:6) F400 1,2/0,3 | 1983.45 |
| CATHMFX0008 | VENTILADOR SERIE TRIFÁSICA HMFX 63 T4/T8 (A5:6) F400 1,6/0,4 | 2026.83 |
| CATHMFX0009 | VENTILADOR SERIE TRIFÁSICA HMFX 63 T4/T8 (A5:6) F400 2,2/0,37 | 2113.36 |
| CATHMFX0010 | VENTILADOR SERIE TRIFÁSICA HMFX 71 T4/T8 (A5:6) F400 0,8/0,2 | 1927.21 |
| CATHMFX0011 | VENTILADOR SERIE TRIFÁSICA HMFX 71 T4/T8 (A5:6) F400 1,2/0,3 | 2065.33 |
| CATHMFX0012 | VENTILADOR SERIE TRIFÁSICA HMFX 71 T4/T8 (A5:6) F400 1,6/0,4 | 2108.6 |
| CATHMFX0013 | VENTILADOR SERIE TRIFÁSICA HMFX 71 T4/T8 (A5:6) F400 2,2/0,37 | 2195.13 |
| CATHMFX0014 | VENTILADOR SERIE TRIFÁSICA HMFX 71 T4/T8 (A5:6) F400 3/0,55 | 2507.63 |
| CATHMFX0015 | VENTILADOR SERIE TRIFÁSICA HMFX 80 T4/T8 (A5:6) F400 2,2/0,37 | 2274.53 |
| CATHMFX0016 | VENTILADOR SERIE TRIFÁSICA HMFX 80 T4/T8 (A5:6) F400 3/0,55 | 2587.13 |
| CATHMFX0017 | VENTILADOR SERIE TRIFÁSICA HMFX 80 T4/T8 (A5:6) F400 4/0,75 | 2673.66 |
| CATHMFX0018 | VENTILADOR SERIE TRIFÁSICA HMFX 90 T4/T8 (A3:4) F400 3/0,55 | 3556.63 |
| CATHMFX0019 | VENTILADOR SERIE TRIFÁSICA HMFX 90 T4/T8 (A3:4) F400 4/0,75 | 3643.05 |
| CATHMFX0020 | VENTILADOR SERIE TRIFÁSICA HMFX 90 T4/T8 (A3:4) F400 5,5/1,1 | 4205.52 |
| CATHMFX0021 | VENTILADOR SERIE TRIFÁSICA HMFX 90 T4/T8 (A3:4) F400 7,5/1,5 | 4763.23 |
| CATHMFX0022 | VENTILADOR SERIE TRIFÁSICA HMFX 90 T4/T8 (A3:4) F400 10/2 | 5340.08 |
| CATHMFX0023 | VENTILADOR SERIE TRIFÁSICA HMFX 90 T4/T8 (A3:8) F400 5,5/1,1 | 4486.54 |
| CATHMFX0024 | VENTILADOR SERIE TRIFÁSICA HMFX 90 T4/T8 (A3:8) F400 7,5/1,5 | 5044.24 |
| CATHMFX0025 | VENTILADOR SERIE TRIFÁSICA HMFX 90 T4/T8 (A3:8) F400 10/2 | 5621.1 |
| CATHMFX0026 | VENTILADOR SERIE TRIFÁSICA HMFX 90 T4/T8 (A3:8) F400 14/3 | 6904.71 |
| CATHMFX0027 | VENTILADOR SERIE TRIFÁSICA HMFX 90 T4/T8 (A3:8) F400 16,5/3,3 | 8073.34 |
| CATHMFX0028 | VENTILADOR SERIE TRIFÁSICA HMFX 100 T4/T8 (A3:4) F400 5,5/1,1 | 4455.6 |
| CATHMFX0029 | VENTILADOR SERIE TRIFÁSICA HMFX 100 T4/T8 (A3:4) F400 7,5/1,5 | 5013.31 |
| CATHMFX0030 | VENTILADOR SERIE TRIFÁSICA HMFX 100 T4/T8 (A3:4) F400 10/2 | 5590.27 |
| CATHMFX0031 | VENTILADOR SERIE TRIFÁSICA HMFX 100 T4/T8 (A3:4) F400 14/3 | 6873.78 |
| CATHMFX0032 | VENTILADOR SERIE TRIFÁSICA HMFX 100 T4/T8 (A3:4) F400 16,5/3,3 | 8042.52 |
| CATHMFX0033 | VENTILADOR SERIE TRIFÁSICA HMFX 100 T4/T8 (A3:8) F400 10/2 | 5871.29 |
| CATHMFX0034 | VENTILADOR SERIE TRIFÁSICA HMFX 100 T4/T8 (A3:8) F400 14/3 | 7154.79 |
| CATHMFX0035 | VENTILADOR SERIE TRIFÁSICA HMFX 100 T4/T8 (A3:8) F400 16,5/3,3 | 8323.53 |
| CATHMFX0036 | VENTILADOR SERIE TRIFÁSICA HMFX 100 T4/T8 (A3:8) F400 20/4 | 8566.91 |
| CATHMFX0037 | VENTILADOR SERIE TRIFÁSICA HMFX 112 T4/T8 (A3:4) F400 7,5/1,5 | 6013.63 |
| CATHMFX0038 | VENTILADOR SERIE TRIFÁSICA HMFX 112 T4/T8 (A3:4) F400 10/2 | 6590.49 |
| CATHMFX0039 | VENTILADOR SERIE TRIFÁSICA HMFX 112 T4/T8 (A3:4) F400 14/3 | 7873.99 |
| CATHMFX0040 | VENTILADOR SERIE TRIFÁSICA HMFX 112 T4/T8 (A3:4) F400 16,5/3,3 | 9042.73 |
| CATHMFX0041 | VENTILADOR SERIE TRIFÁSICA HMFX 112 T4/T8 (A3:4) F400 20/4 | 9286.11 |
| CATHMFX0042 | VENTILADOR SERIE TRIFÁSICA HMFX 112 T4/T8 (A3:8) F400 14/3 | 8155.01 |
| CATHMFX0043 | VENTILADOR SERIE TRIFÁSICA HMFX 112 T4/T8 (A3:8) F400 16,5/3,3 | 9323.75 |
| CATHMFX0044 | VENTILADOR SERIE TRIFÁSICA HMFX 112 T4/T8 (A3:8) F400 20/4 | 9567.13 |
| CATHMFX0045 | VENTILADOR SERIE TRIFÁSICA HMFX 112 T4/T8 (A3:8) F400 27/5,4 | 11587.25 |
| CATHMFX0046 | VENTILADOR SERIE TRIFÁSICA HMFX 112 T4/T8 (A3:8) F400 30/6,5 | 13095.85 |
| CATHMFX0047 | VENTILADOR SERIE TRIFÁSICA HMFX 112 T4/T8 (A3:8) F400 35/7,5 | 15973.4 |
| CATHMFX0048 | VENTILADOR SERIE TRIFÁSICA HMFX 125 T4/T8 (A3:4) F400 10/2 | 6874.75 |
| CATHMFX0049 | VENTILADOR SERIE TRIFÁSICA HMFX 125 T4/T8 (A3:4) F400 14/3 | 8158.25 |
| CATHMFX0050 | VENTILADOR SERIE TRIFÁSICA HMFX 125 T4/T8 (A3:4) F400 16,5/3,3 | 9327 |
| CATHMFX0051 | VENTILADOR SERIE TRIFÁSICA HMFX 125 T4/T8 (A3:4) F400 20/4 | 9570.37 |
| CATHMFX0052 | VENTILADOR SERIE TRIFÁSICA HMFX 125 T4/T8 (A3:4) F400 27/5,4 | 11590.49 |
| CATHMFX0053 | VENTILADOR SERIE TRIFÁSICA HMFX 125 T4/T8 (A3:4) F400 30/6,5 | 13099.09 |
| CATHMFX0054 | VENTILADOR SERIE TRIFÁSICA HMFX 125 T4/T8 (A3:4) F400 35/7,5 | 15976.54 |
| CATHMFX0055 | VENTILADOR SERIE TRIFÁSICA HMFX 125 T4/T8 (A3:8) F400 16,5/3,3 | 9608.01 |
| CATHMFX0056 | VENTILADOR SERIE TRIFÁSICA HMFX 125 T4/T8 (A3:8) F400 20/4 | 9851.39 |
| CATHMFX0057 | VENTILADOR SERIE TRIFÁSICA HMFX 125 T4/T8 (A3:8) F400 27/5,4 | 11871.51 |
| CATHMFX0058 | VENTILADOR SERIE TRIFÁSICA HMFX 125 T4/T8 (A3:8) F400 30/6,5 | 13380.11 |
| CATHMFX0059 | VENTILADOR SERIE TRIFÁSICA HMFX 125 T4/T8 (A3:8) F400 35/7,5 | 16257.56 |
| CATHMFX0060 | VENTILADOR SERIE TRIFÁSICA HMFX 125 T4/T8 (A3:8) F400 40/8 | 17633.55 |
| CATHMFX0061 | VENTILADOR SERIE TRIFÁSICA HMFX 56 T4/T6 (A5:6) F400 0,75/0,25 | 2012.33 |
| CATHMFX0062 | VENTILADOR SERIE TRIFÁSICA HMFX 56 T4/T6 (A5:6) F400 1,1/0,37 | 2038.62 |
| CATHMFX0063 | VENTILADOR SERIE TRIFÁSICA HMFX 56 T4/T6 (A5:6) F400 1,5/0,55 | 2091.08 |
| CATHMFX0064 | VENTILADOR SERIE TRIFÁSICA HMFX 63 T4/T6 (A5:6) F400 0,75/0,25 | 2072.69 |
| CATHMFX0065 | VENTILADOR SERIE TRIFÁSICA HMFX 63 T4/T6 (A5:6) F400 1,1/0,37 | 2098.97 |
| CATHMFX0066 | VENTILADOR SERIE TRIFÁSICA HMFX 63 T4/T6 (A5:6) F400 1,5/0,55 | 2151.44 |
| CATHMFX0067 | VENTILADOR SERIE TRIFÁSICA HMFX 63 T4/T6 (A5:6) F400 2,2/0,75 | 2238.83 |
| CATHMFX0068 | VENTILADOR SERIE TRIFÁSICA HMFX 71 T4/T6 (A5:6) F400 0,75/0,25 | 2154.46 |
| CATHMFX0069 | VENTILADOR SERIE TRIFÁSICA HMFX 71 T4/T6 (A5:6) F400 1,1/0,37 | 2180.75 |
| CATHMFX0070 | VENTILADOR SERIE TRIFÁSICA HMFX 71 T4/T6 (A5:6) F400 1,5/0,55 | 2233.21 |
| CATHMFX0071 | VENTILADOR SERIE TRIFÁSICA HMFX 71 T4/T6 (A5:6) F400 2,2/0,75 | 2320.61 |
| CATHMFX0072 | VENTILADOR SERIE TRIFÁSICA HMFX 71 T4/T6 (A5:6) F400 3/1,1 | 2661.44 |
| CATHMFX0073 | VENTILADOR SERIE TRIFÁSICA HMFX 80 T4/T6 (A5:6) F400 2,2/0,75 | 2400 |
| CATHMFX0074 | VENTILADOR SERIE TRIFÁSICA HMFX 80 T4/T6 (A5:6) F400 3/1,1 | 2740.94 |
| CATHMFX0075 | VENTILADOR SERIE TRIFÁSICA HMFX 80 T4/T6 (A5:6) F400 4/1,5 | 2837.1 |
| CATHMFX0076 | VENTILADOR SERIE TRIFÁSICA HMFX 90 T4/T6 (A3:4) F400 3/1,1 | 3710.44 |
| CATHMFX0077 | VENTILADOR SERIE TRIFÁSICA HMFX 90 T4/T6 (A3:4) F400 4/1,5 | 3806.49 |
| CATHMFX0078 | VENTILADOR SERIE TRIFÁSICA HMFX 90 T4/T6 (A3:4) F400 5,5/1,8 | 4422.72 |
| CATHMFX0079 | VENTILADOR SERIE TRIFÁSICA HMFX 90 T4/T6 (A3:4) F400 7,5/2,5 | 4505.79 |
| CATHMFX0080 | VENTILADOR SERIE TRIFÁSICA HMFX 90 T4/T6 (A3:8) F400 5,5/1,8 | 4703.84 |
| CATHMFX0081 | VENTILADOR SERIE TRIFÁSICA HMFX 90 T4/T6 (A3:8) F400 7,5/2,5 | 4786.81 |
| CATHMFX0082 | VENTILADOR SERIE TRIFÁSICA HMFX 100 T4/T6 (A3:4) F400 5,5/1,8 | 4672.91 |
| CATHMFX0083 | VENTILADOR SERIE TRIFÁSICA HMFX 100 T4/T6 (A3:4) F400 7,5/2,5 | 4755.87 |
| CATHMFX0084 | VENTILADOR SERIE TRIFÁSICA HMFX 112 T4/T6 (A3:4) F400 7,5/2,5 | 5756.2 |
| CATHMFX0085 | VENTILADOR SERIE TRIFÁSICA HMFX 45 T4/T8 (A2:6) F300 0,6/0,15 | 923.85 |
| CATHMFX0086 | VENTILADOR SERIE TRIFÁSICA HMFX 45 T4/T8 (A2:6) F300 0,8/0,2 | 980.96 |
| CATHMFX0087 | VENTILADOR SERIE TRIFÁSICA HMFX 45 T4/T8 (A2:9) F300 0,6/0,15 | 994.05 |
| CATHMFX0088 | VENTILADOR SERIE TRIFÁSICA HMFX 45 T4/T8 (A2:9) F300 0,8/0,2 | 1051.27 |
| CATHMFX0089 | VENTILADOR SERIE TRIFÁSICA HMFX 50 T4/T8 (A2:6) F300 0,6/0,15 | 1002.38 |
| CATHMFX0090 | VENTILADOR SERIE TRIFÁSICA HMFX 50 T4/T8 (A2:6) F300 0,8/0,2 | 1059.49 |
| CATHMFX0091 | VENTILADOR SERIE TRIFÁSICA HMFX 50 T4/T8 (A2:6) F300 1,2/0,3 | 1157.28 |
| CATHMFX0092 | VENTILADOR SERIE TRIFÁSICA HMFX 50 T4/T8 (A2:9) F300 0,6/0,15 | 1072.58 |
| CATHMFX0093 | VENTILADOR SERIE TRIFÁSICA HMFX 50 T4/T8 (A2:9) F300 0,8/0,2 | 1129.8 |
| CATHMFX0094 | VENTILADOR SERIE TRIFÁSICA HMFX 50 T4/T8 (A2:9) F300 1,2/0,3 | 1227.48 |
| CATHMFX0095 | VENTILADOR SERIE TRIFÁSICA HMFX 56 T4/T8 (A2:6) F300 0,6/0,15 | 1071.17 |
| CATHMFX0096 | VENTILADOR SERIE TRIFÁSICA HMFX 56 T4/T8 (A2:6) F300 0,8/0,2 | 1128.39 |
| CATHMFX0097 | VENTILADOR SERIE TRIFÁSICA HMFX 56 T4/T8 (A2:6) F300 1,2/0,3 | 1226.07 |
| CATHMFX0098 | VENTILADOR SERIE TRIFÁSICA HMFX 56 T4/T8 (A2:6) F300 1,6/0,4 | 1277.99 |
| CATHMFX0099 | VENTILADOR SERIE TRIFÁSICA HMFX 56 T4/T8 (A2:6) F300 2,2/0,55 | 1438.08 |
| CATHMFX0100 | VENTILADOR SERIE TRIFÁSICA HMFX 56 T4/T8 (A2:9) F300 0,6/0,15 | 1141.48 |
| CATHMFX0101 | VENTILADOR SERIE TRIFÁSICA HMFX 56 T4/T8 (A2:9) F300 0,8/0,2 | 1198.59 |
| CATHMFX0102 | VENTILADOR SERIE TRIFÁSICA HMFX 56 T4/T8 (A2:9) F300 1,2/0,3 | 1296.38 |
| CATHMFX0103 | VENTILADOR SERIE TRIFÁSICA HMFX 56 T4/T8 (A2:9) F300 1,6/0,4 | 1348.3 |
| CATHMFX0104 | VENTILADOR SERIE TRIFÁSICA HMFX 56 T4/T8 (A2:9) F300 2,2/0,55 | 1508.28 |
| CATHMFX0105 | VENTILADOR SERIE TRIFÁSICA HMFX 63 T4/T8 (A2:6) F300 0,6/0,15 | 1131.53 |
| CATHMFX0106 | VENTILADOR SERIE TRIFÁSICA HMFX 63 T4/T8 (A2:6) F300 0,8/0,2 | 1188.64 |
| CATHMFX0107 | VENTILADOR SERIE TRIFÁSICA HMFX 63 T4/T8 (A2:6) F300 1,2/0,3 | 1286.43 |
| CATHMFX0108 | VENTILADOR SERIE TRIFÁSICA HMFX 63 T4/T8 (A2:6) F300 1,6/0,4 | 1338.35 |
| CATHMFX0109 | VENTILADOR SERIE TRIFÁSICA HMFX 63 T4/T8 (A2:6) F300 2,2/0,55 | 1498.43 |
| CATHMFX0110 | VENTILADOR SERIE TRIFÁSICA HMFX 63 T4/T8 (A2:6) F300 2,8/0,7 | 1621.63 |
| CATHMFX0111 | VENTILADOR SERIE TRIFÁSICA HMFX 63 T4/T8 (A2:9) F300 0,6/0,15 | 1201.84 |
| CATHMFX0112 | VENTILADOR SERIE TRIFÁSICA HMFX 63 T4/T8 (A2:9) F300 0,8/0,2 | 1258.95 |
| CATHMFX0113 | VENTILADOR SERIE TRIFÁSICA HMFX 63 T4/T8 (A2:9) F300 1,2/0,3 | 1356.63 |
| CATHMFX0114 | VENTILADOR SERIE TRIFÁSICA HMFX 63 T4/T8 (A2:9) F300 1,6/0,4 | 1408.55 |
| CATHMFX0115 | VENTILADOR SERIE TRIFÁSICA HMFX 63 T4/T8 (A2:9) F300 2,2/0,55 | 1568.63 |
| CATHMFX0116 | VENTILADOR SERIE TRIFÁSICA HMFX 63 T4/T8 (A2:9) F300 2,8/0,7 | 1691.83 |
| CATHMFX0117 | VENTILADOR SERIE TRIFÁSICA HMFX 71 T4/T8 (A2:6) F300 0,8/0,2 | 1270.53 |
| CATHMFX0118 | VENTILADOR SERIE TRIFÁSICA HMFX 71 T4/T8 (A2:6) F300 1,2/0,3 | 1368.2 |
| CATHMFX0119 | VENTILADOR SERIE TRIFÁSICA HMFX 71 T4/T8 (A2:6) F300 1,6/0,4 | 1420.12 |
| CATHMFX0120 | VENTILADOR SERIE TRIFÁSICA HMFX 71 T4/T8 (A2:6) F300 2,2/0,55 | 1580.21 |
| CATHMFX0121 | VENTILADOR SERIE TRIFÁSICA HMFX 71 T4/T8 (A2:6) F300 2,8/0,7 | 1703.41 |
| CATHMFX0122 | VENTILADOR SERIE TRIFÁSICA HMFX 71 T4/T8 (A2:6) F300 3,8/1 | 2054.84 |
| CATHMFX0123 | VENTILADOR SERIE TRIFÁSICA HMFX 71 T4/T8 (A2:9) F300 0,8/0,2 | 1340.73 |
| CATHMFX0124 | VENTILADOR SERIE TRIFÁSICA HMFX 71 T4/T8 (A2:9) F300 1,2/0,3 | 1438.51 |
| CATHMFX0125 | VENTILADOR SERIE TRIFÁSICA HMFX 71 T4/T8 (A2:9) F300 1,6/0,4 | 1490.43 |
| CATHMFX0126 | VENTILADOR SERIE TRIFÁSICA HMFX 71 T4/T8 (A2:9) F300 2,2/0,55 | 1650.41 |
| CATHMFX0127 | VENTILADOR SERIE TRIFÁSICA HMFX 71 T4/T8 (A2:9) F300 2,8/0,7 | 1773.61 |
| CATHMFX0128 | VENTILADOR SERIE TRIFÁSICA HMFX 71 T4/T8 (A2:9) F300 3,8/1 | 2125.04 |
| CATHMFX0129 | VENTILADOR SERIE TRIFÁSICA HMFX 80 T4/T8 (A2:6) F300 1,2/0,3 | 1447.7 |
| CATHMFX0130 | VENTILADOR SERIE TRIFÁSICA HMFX 80 T4/T8 (A2:6) F300 1,6/0,4 | 1499.62 |
| CATHMFX0131 | VENTILADOR SERIE TRIFÁSICA HMFX 80 T4/T8 (A2:6) F300 2,2/0,55 | 1659.6 |
| CATHMFX0132 | VENTILADOR SERIE TRIFÁSICA HMFX 80 T4/T8 (A2:6) F300 2,8/0,7 | 1782.8 |
| CATHMFX0133 | VENTILADOR SERIE TRIFÁSICA HMFX 80 T4/T8 (A2:6) F300 3,8/1 | 2134.24 |
| CATHMFX0134 | VENTILADOR SERIE TRIFÁSICA HMFX 80 T4/T8 (A2:6) F300 5/1,3 | 2452.25 |
| CATHMFX0135 | VENTILADOR SERIE TRIFÁSICA HMFX 80 T4/T8 (A2:6) F300 7,2/1,8 | 2851.71 |
| CATHMFX0136 | VENTILADOR SERIE TRIFÁSICA HMFX 80 T4/T8 (A2:9) F300 1,2/0,3 | 1517.9 |
| CATHMFX0137 | VENTILADOR SERIE TRIFÁSICA HMFX 80 T4/T8 (A2:9) F300 1,6/0,4 | 1569.82 |
| CATHMFX0138 | VENTILADOR SERIE TRIFÁSICA HMFX 80 T4/T8 (A2:9) F300 2,2/0,55 | 1729.91 |
| CATHMFX0139 | VENTILADOR SERIE TRIFÁSICA HMFX 80 T4/T8 (A2:9) F300 2,8/0,7 | 1853.11 |
| CATHMFX0140 | VENTILADOR SERIE TRIFÁSICA HMFX 80 T4/T8 (A2:9) F300 3,8/1 | 2204.54 |
| CATHMFX0141 | VENTILADOR SERIE TRIFÁSICA HMFX 80 T4/T8 (A2:9) F300 5/1,3 | 2522.55 |
| CATHMFX0142 | VENTILADOR SERIE TRIFÁSICA HMFX 80 T4/T8 (A2:9) F300 7,2/1,8 | 2921.91 |
| CATHMFX0143 | VENTILADOR SERIE TRIFÁSICA HMFX 90 T4/T8 (A6:3) F300 2,8/0,7 | 2480.48 |
| CATHMFX0144 | VENTILADOR SERIE TRIFÁSICA HMFX 90 T4/T8 (A6:3) F300 3,8/1 | 2832.02 |
| CATHMFX0145 | VENTILADOR SERIE TRIFÁSICA HMFX 90 T4/T8 (A6:3) F300 5/1,3 | 3150.03 |
| CATHMFX0146 | VENTILADOR SERIE TRIFÁSICA HMFX 90 T4/T8 (A6:3) F300 7,2/1,8 | 3549.38 |
| CATHMFX0147 | VENTILADOR SERIE TRIFÁSICA HMFX 90 T4/T8 (A6:3) F300 11/3 | 4173.07 |
| CATHMFX0148 | VENTILADOR SERIE TRIFÁSICA HMFX 90 T4/T8 (A6:3) F300 15/3,8 | 5058.52 |
| CATHMFX0149 | VENTILADOR SERIE TRIFÁSICA HMFX 90 T4/T8 (A6:6) F300 2,8/0,7 | 2713.47 |
| CATHMFX0150 | VENTILADOR SERIE TRIFÁSICA HMFX 90 T4/T8 (A6:6) F300 3,8/1 | 3065.01 |
| CATHMFX0151 | VENTILADOR SERIE TRIFÁSICA HMFX 90 T4/T8 (A6:6) F300 5/1,3 | 3382.91 |
| CATHMFX0152 | VENTILADOR SERIE TRIFÁSICA HMFX 90 T4/T8 (A6:6) F300 7,2/1,8 | 3782.37 |
| CATHMFX0153 | VENTILADOR SERIE TRIFÁSICA HMFX 90 T4/T8 (A6:6) F300 11/3 | 4406.06 |
| CATHMFX0154 | VENTILADOR SERIE TRIFÁSICA HMFX 90 T4/T8 (A6:6) F300 15/3,8 | 5291.41 |
| CATHMFX0155 | VENTILADOR SERIE TRIFÁSICA HMFX 100 T4/T8 (A6:3) F300 3,8/1 | 3082.1 |
| CATHMFX0156 | VENTILADOR SERIE TRIFÁSICA HMFX 100 T4/T8 (A6:3) F300 5/1,3 | 3400.11 |
| CATHMFX0157 | VENTILADOR SERIE TRIFÁSICA HMFX 100 T4/T8 (A6:3) F300 7,2/1,8 | 3799.57 |
| CATHMFX0158 | VENTILADOR SERIE TRIFÁSICA HMFX 100 T4/T8 (A6:3) F300 11/3 | 4423.15 |
| CATHMFX0159 | VENTILADOR SERIE TRIFÁSICA HMFX 100 T4/T8 (A6:3) F300 15/3,8 | 5308.6 |
| CATHMFX0160 | VENTILADOR SERIE TRIFÁSICA HMFX 100 T4/T8 (A6:3) F300 18,5/4,8 | 6134.56 |
| CATHMFX0161 | VENTILADOR SERIE TRIFÁSICA HMFX 100 T4/T8 (A6:6) F300 3,8/1 | 3315.09 |
| CATHMFX0162 | VENTILADOR SERIE TRIFÁSICA HMFX 100 T4/T8 (A6:6) F300 5/1,3 | 3633.1 |
| CATHMFX0163 | VENTILADOR SERIE TRIFÁSICA HMFX 100 T4/T8 (A6:6) F300 7,2/1,8 | 4032.45 |
| CATHMFX0164 | VENTILADOR SERIE TRIFÁSICA HMFX 100 T4/T8 (A6:6) F300 11/3 | 4656.14 |
| CATHMFX0165 | VENTILADOR SERIE TRIFÁSICA HMFX 100 T4/T8 (A6:6) F300 15/3,8 | 5541.59 |
| CATHMFX0166 | VENTILADOR SERIE TRIFÁSICA HMFX 100 T4/T8 (A6:6) F300 18,5/4,8 | 6367.56 |
| CATHMFX0167 | VENTILADOR SERIE TRIFÁSICA HMFX 100 T4/T8 (A6:6) F300 24/6 | 7897.25 |
| CATHMFX0168 | VENTILADOR SERIE TRIFÁSICA HMFX 112 T4/T8 (A6:3) F300 3,8/1 | 4082.43 |
| CATHMFX0169 | VENTILADOR SERIE TRIFÁSICA HMFX 112 T4/T8 (A6:3) F300 5/1,3 | 4400.33 |
| CATHMFX0170 | VENTILADOR SERIE TRIFÁSICA HMFX 112 T4/T8 (A6:3) F300 7,2/1,8 | 4799.79 |
| CATHMFX0171 | VENTILADOR SERIE TRIFÁSICA HMFX 112 T4/T8 (A6:3) F300 11/3 | 5423.37 |
| CATHMFX0172 | VENTILADOR SERIE TRIFÁSICA HMFX 112 T4/T8 (A6:3) F300 15/3,8 | 6308.82 |
| CATHMFX0173 | VENTILADOR SERIE TRIFÁSICA HMFX 112 T4/T8 (A6:3) F300 18,5/4,8 | 7134.89 |
| CATHMFX0174 | VENTILADOR SERIE TRIFÁSICA HMFX 112 T4/T8 (A6:3) F300 24/6 | 8664.47 |
| CATHMFX0175 | VENTILADOR SERIE TRIFÁSICA HMFX 112 T4/T8 (A6:3) F300 30/7 | 9599.79 |
| CATHMFX0176 | VENTILADOR SERIE TRIFÁSICA HMFX 112 T4/T8 (A6:3) F300 37/8,5 | 10565.61 |
| CATHMFX0177 | VENTILADOR SERIE TRIFÁSICA HMFX 112 T4/T8 (A6:6) F300 3,8/1 | 4315.31 |
| CATHMFX0178 | VENTILADOR SERIE TRIFÁSICA HMFX 112 T4/T8 (A6:6) F300 5/1,3 | 4633.32 |
| CATHMFX0179 | VENTILADOR SERIE TRIFÁSICA HMFX 112 T4/T8 (A6:6) F300 7,2/1,8 | 5032.78 |
| CATHMFX0180 | VENTILADOR SERIE TRIFÁSICA HMFX 112 T4/T8 (A6:6) F300 11/3 | 5656.36 |
| CATHMFX0181 | VENTILADOR SERIE TRIFÁSICA HMFX 112 T4/T8 (A6:6) F300 15/3,8 | 6541.81 |
| CATHMFX0182 | VENTILADOR SERIE TRIFÁSICA HMFX 112 T4/T8 (A6:6) F300 18,5/4,8 | 7367.88 |
| CATHMFX0183 | VENTILADOR SERIE TRIFÁSICA HMFX 112 T4/T8 (A6:6) F300 24/6 | 8897.47 |
| CATHMFX0184 | VENTILADOR SERIE TRIFÁSICA HMFX 112 T4/T8 (A6:6) F300 30/7 | 9832.67 |
| CATHMFX0185 | VENTILADOR SERIE TRIFÁSICA HMFX 112 T4/T8 (A6:6) F300 37/8,5 | 10798.6 |
| CATHMFX0186 | VENTILADOR SERIE TRIFÁSICA HMFX 125 T4/T8 (A6:3) F300 5/1,3 | 4684.59 |
| CATHMFX0187 | VENTILADOR SERIE TRIFÁSICA HMFX 125 T4/T8 (A6:3) F300 7,2/1,8 | 5084.05 |
| CATHMFX0188 | VENTILADOR SERIE TRIFÁSICA HMFX 125 T4/T8 (A6:3) F300 11/3 | 5707.63 |
| CATHMFX0189 | VENTILADOR SERIE TRIFÁSICA HMFX 125 T4/T8 (A6:3) F300 15/3,8 | 6593.08 |
| CATHMFX0190 | VENTILADOR SERIE TRIFÁSICA HMFX 125 T4/T8 (A6:3) F300 18,5/4,8 | 7419.15 |
| CATHMFX0191 | VENTILADOR SERIE TRIFÁSICA HMFX 125 T4/T8 (A6:3) F300 24/6 | 8948.74 |
| CATHMFX0192 | VENTILADOR SERIE TRIFÁSICA HMFX 125 T4/T8 (A6:3) F300 30/7 | 9883.95 |
| CATHMFX0193 | VENTILADOR SERIE TRIFÁSICA HMFX 125 T4/T8 (A6:3) F300 37/8,5 | 10849.87 |
| CATHMFX0194 | VENTILADOR SERIE TRIFÁSICA HMFX 125 T4/T8 (A6:6) F300 5/1,3 | 4917.58 |
| CATHMFX0195 | VENTILADOR SERIE TRIFÁSICA HMFX 125 T4/T8 (A6:6) F300 7,2/1,8 | 5317.04 |
| CATHMFX0196 | VENTILADOR SERIE TRIFÁSICA HMFX 125 T4/T8 (A6:6) F300 11/3 | 5940.62 |
| CATHMFX0197 | VENTILADOR SERIE TRIFÁSICA HMFX 125 T4/T8 (A6:6) F300 15/3,8 | 6826.07 |
| CATHMFX0198 | VENTILADOR SERIE TRIFÁSICA HMFX 125 T4/T8 (A6:6) F300 18,5/4,8 | 7652.03 |
| CATHMFX0199 | VENTILADOR SERIE TRIFÁSICA HMFX 125 T4/T8 (A6:6) F300 24/6 | 9181.73 |
| CATHMFX0200 | VENTILADOR SERIE TRIFÁSICA HMFX 125 T4/T8 (A6:6) F300 30/7 | 10116.94 |
| CATHMFX0201 | VENTILADOR SERIE TRIFÁSICA HMFX 125 T4/T8 (A6:6) F300 37/8,5 | 11082.86 |
| CATHMFX0202 | VENTILADOR SERIE TRIFÁSICA HMFX 50 T4/T6 (A2:6) F300 0,55/0,2 | 1059.49 |
| CATHMFX0203 | VENTILADOR SERIE TRIFÁSICA HMFX 50 T4/T6 (A2:6) F300 0,75/0,25 | 1072.15 |
| CATHMFX0204 | VENTILADOR SERIE TRIFÁSICA HMFX 50 T4/T6 (A2:6) F300 1,1/0,3 | 1200.54 |
| CATHMFX0205 | VENTILADOR SERIE TRIFÁSICA HMFX 50 T4/T6 (A2:9) F300 0,55/0,2 | 1129.8 |
| CATHMFX0206 | VENTILADOR SERIE TRIFÁSICA HMFX 50 T4/T6 (A2:9) F300 0,75/0,25 | 1142.35 |
| CATHMFX0207 | VENTILADOR SERIE TRIFÁSICA HMFX 50 T4/T6 (A2:9) F300 1,1/0,3 | 1270.85 |
| CATHMFX0208 | VENTILADOR SERIE TRIFÁSICA HMFX 56 T4/T6 (A2:6) F300 0,55/0,2 | 1128.39 |
| CATHMFX0209 | VENTILADOR SERIE TRIFÁSICA HMFX 56 T4/T6 (A2:6) F300 0,75/0,25 | 1140.94 |
| CATHMFX0210 | VENTILADOR SERIE TRIFÁSICA HMFX 56 T4/T6 (A2:6) F300 1,1/0,3 | 1269.34 |
| CATHMFX0211 | VENTILADOR SERIE TRIFÁSICA HMFX 56 T4/T6 (A2:6) F300 1,5/0,37 | 1324.72 |
| CATHMFX0212 | VENTILADOR SERIE TRIFÁSICA HMFX 56 T4/T6 (A2:6) F300 2,2/0,7 | 1626.61 |
| CATHMFX0213 | VENTILADOR SERIE TRIFÁSICA HMFX 56 T4/T6 (A2:9) F300 0,55/0,2 | 1198.59 |
| CATHMFX0214 | VENTILADOR SERIE TRIFÁSICA HMFX 56 T4/T6 (A2:9) F300 0,75/0,25 | 1211.25 |
| CATHMFX0215 | VENTILADOR SERIE TRIFÁSICA HMFX 56 T4/T6 (A2:9) F300 1,1/0,3 | 1339.64 |
| CATHMFX0216 | VENTILADOR SERIE TRIFÁSICA HMFX 56 T4/T6 (A2:9) F300 1,5/0,37 | 1394.92 |
| CATHMFX0217 | VENTILADOR SERIE TRIFÁSICA HMFX 56 T4/T6 (A2:9) F300 2,2/0,7 | 1696.92 |
| CATHMFX0218 | VENTILADOR SERIE TRIFÁSICA HMFX 63 T4/T6 (A2:6) F300 0,55/0,2 | 1188.64 |
| CATHMFX0219 | VENTILADOR SERIE TRIFÁSICA HMFX 63 T4/T6 (A2:6) F300 0,75/0,25 | 1201.3 |
| CATHMFX0220 | VENTILADOR SERIE TRIFÁSICA HMFX 63 T4/T6 (A2:6) F300 1,1/0,3 | 1329.69 |
| CATHMFX0221 | VENTILADOR SERIE TRIFÁSICA HMFX 63 T4/T6 (A2:6) F300 1,5/0,37 | 1384.97 |
| CATHMFX0222 | VENTILADOR SERIE TRIFÁSICA HMFX 63 T4/T6 (A2:6) F300 2,2/0,7 | 1686.97 |
| CATHMFX0223 | VENTILADOR SERIE TRIFÁSICA HMFX 63 T4/T6 (A2:6) F300 3/1 | 2053.54 |
| CATHMFX0224 | VENTILADOR SERIE TRIFÁSICA HMFX 63 T4/T6 (A2:9) F300 0,55/0,2 | 1258.95 |
| CATHMFX0225 | VENTILADOR SERIE TRIFÁSICA HMFX 63 T4/T6 (A2:9) F300 0,75/0,25 | 1271.5 |
| CATHMFX0226 | VENTILADOR SERIE TRIFÁSICA HMFX 63 T4/T6 (A2:9) F300 1,1/0,3 | 1400 |
| CATHMFX0227 | VENTILADOR SERIE TRIFÁSICA HMFX 63 T4/T6 (A2:9) F300 1,5/0,37 | 1455.27 |
| CATHMFX0228 | VENTILADOR SERIE TRIFÁSICA HMFX 63 T4/T6 (A2:9) F300 2,2/0,7 | 1757.28 |
| CATHMFX0229 | VENTILADOR SERIE TRIFÁSICA HMFX 63 T4/T6 (A2:9) F300 3/1 | 2123.85 |
| CATHMFX0230 | VENTILADOR SERIE TRIFÁSICA HMFX 71 T4/T6 (A2:6) F300 0,75/0,25 | 1283.07 |
| CATHMFX0231 | VENTILADOR SERIE TRIFÁSICA HMFX 71 T4/T6 (A2:6) F300 1,1/0,3 | 1411.47 |
| CATHMFX0232 | VENTILADOR SERIE TRIFÁSICA HMFX 71 T4/T6 (A2:6) F300 1,5/0,37 | 1466.85 |
| CATHMFX0233 | VENTILADOR SERIE TRIFÁSICA HMFX 71 T4/T6 (A2:6) F300 2,2/0,7 | 1768.74 |
| CATHMFX0234 | VENTILADOR SERIE TRIFÁSICA HMFX 71 T4/T6 (A2:6) F300 3/1 | 2135.32 |
| CATHMFX0235 | VENTILADOR SERIE TRIFÁSICA HMFX 71 T4/T6 (A2:6) F300 4/1,5 | 2437 |
| CATHMFX0236 | VENTILADOR SERIE TRIFÁSICA HMFX 71 T4/T6 (A2:9) F300 0,75/0,25 | 1353.27 |
| CATHMFX0237 | VENTILADOR SERIE TRIFÁSICA HMFX 71 T4/T6 (A2:9) F300 1,1/0,3 | 1481.78 |
| CATHMFX0238 | VENTILADOR SERIE TRIFÁSICA HMFX 71 T4/T6 (A2:9) F300 1,5/0,37 | 1537.05 |
| CATHMFX0239 | VENTILADOR SERIE TRIFÁSICA HMFX 71 T4/T6 (A2:9) F300 2,2/0,7 | 1839.05 |
| CATHMFX0240 | VENTILADOR SERIE TRIFÁSICA HMFX 71 T4/T6 (A2:9) F300 3/1 | 2205.63 |
| CATHMFX0241 | VENTILADOR SERIE TRIFÁSICA HMFX 71 T4/T6 (A2:9) F300 4/1,5 | 2507.3 |
| CATHMFX0242 | VENTILADOR SERIE TRIFÁSICA HMFX 80 T4/T6 (A2:6) F300 1,1/0,3 | 1490.97 |
| CATHMFX0243 | VENTILADOR SERIE TRIFÁSICA HMFX 80 T4/T6 (A2:6) F300 1,5/0,37 | 1546.24 |
| CATHMFX0244 | VENTILADOR SERIE TRIFÁSICA HMFX 80 T4/T6 (A2:6) F300 2,2/0,7 | 1848.24 |
| CATHMFX0245 | VENTILADOR SERIE TRIFÁSICA HMFX 80 T4/T6 (A2:6) F300 3/1 | 2214.82 |
| CATHMFX0246 | VENTILADOR SERIE TRIFÁSICA HMFX 80 T4/T6 (A2:6) F300 4/1,5 | 2516.5 |
| CATHMFX0247 | VENTILADOR SERIE TRIFÁSICA HMFX 80 T4/T6 (A2:6) F300 5,5/1,8 | 2678.21 |
| CATHMFX0248 | VENTILADOR SERIE TRIFÁSICA HMFX 80 T4/T6 (A2:6) F300 7,5/2,5 | 3180.75 |
| CATHMFX0249 | VENTILADOR SERIE TRIFÁSICA HMFX 80 T4/T6 (A2:9) F300 1,1/0,3 | 1561.28 |
| CATHMFX0250 | VENTILADOR SERIE TRIFÁSICA HMFX 80 T4/T6 (A2:9) F300 1,5/0,37 | 1616.55 |
| CATHMFX0251 | VENTILADOR SERIE TRIFÁSICA HMFX 80 T4/T6 (A2:9) F300 2,2/0,7 | 1918.55 |
| CATHMFX0252 | VENTILADOR SERIE TRIFÁSICA HMFX 80 T4/T6 (A2:9) F300 3/1 | 2285.02 |
| CATHMFX0253 | VENTILADOR SERIE TRIFÁSICA HMFX 80 T4/T6 (A2:9) F300 4/1,5 | 2586.7 |
| CATHMFX0254 | VENTILADOR SERIE TRIFÁSICA HMFX 80 T4/T6 (A2:9) F300 5,5/1,8 | 2748.41 |
| CATHMFX0255 | VENTILADOR SERIE TRIFÁSICA HMFX 80 T4/T6 (A2:9) F300 7,5/2,5 | 3251.06 |
| CATHMFX0256 | VENTILADOR SERIE TRIFÁSICA HMFX 90 T4/T6 (A6:3) F300 3/1 | 2912.5 |
| CATHMFX0257 | VENTILADOR SERIE TRIFÁSICA HMFX 90 T4/T6 (A6:3) F300 4/1,5 | 3214.17 |
| CATHMFX0258 | VENTILADOR SERIE TRIFÁSICA HMFX 90 T4/T6 (A6:3) F300 5,5/1,8 | 3375.88 |
| CATHMFX0259 | VENTILADOR SERIE TRIFÁSICA HMFX 90 T4/T6 (A6:3) F300 7,5/2,5 | 3878.42 |
| CATHMFX0260 | VENTILADOR SERIE TRIFÁSICA HMFX 90 T4/T6 (A6:6) F300 3/1 | 3145.49 |
| CATHMFX0261 | VENTILADOR SERIE TRIFÁSICA HMFX 90 T4/T6 (A6:6) F300 4/1,5 | 3447.16 |
| CATHMFX0262 | VENTILADOR SERIE TRIFÁSICA HMFX 90 T4/T6 (A6:6) F300 5,5/1,8 | 3608.87 |
| CATHMFX0263 | VENTILADOR SERIE TRIFÁSICA HMFX 90 T4/T6 (A6:6) F300 7,5/2,5 | 4111.42 |
| CATHMFX0264 | VENTILADOR SERIE TRIFÁSICA HMFX 100 T4/T6 (A6:3) F300 5,5/1,8 | 3625.96 |
| CATHMFX0265 | VENTILADOR SERIE TRIFÁSICA HMFX 100 T4/T6 (A6:3) F300 7,5/2,5 | 4128.61 |
| CATHMFX0266 | VENTILADOR SERIE TRIFÁSICA HMFX 100 T4/T6 (A6:6) F300 5,5/1,8 | 3858.95 |
| CATHMFX0267 | VENTILADOR SERIE TRIFÁSICA HMFX 100 T4/T6 (A6:6) F300 7,5/2,5 | 4361.6 |
| CATHMFX0268 | VENTILADOR SERIE TRIFÁSICA HMFX 112 T4/T6 (A6:3) F300 5,5/1,8 | 4626.29 |
| CATHMFX0269 | VENTILADOR SERIE TRIFÁSICA HMFX 112 T4/T6 (A6:3) F300 7,5/2,5 | 5128.83 |
| CATHMFX0270 | VENTILADOR SERIE TRIFÁSICA HMFX 112 T4/T6 (A6:6) F300 5,5/1,8 | 4859.28 |
| CATHMFX0271 | VENTILADOR SERIE TRIFÁSICA HMFX 112 T4/T6 (A6:6) F300 7,5/2,5 | 5361.82 |
| CATHMFX0272 | VENTILADOR SERIE TRIFÁSICA HMFX 125 T4/T6 (A6:3) F300 7,5/2,5 | 5413.09 |
| CATHMFX0273 | VENTILADOR SERIE TRIFÁSICA HMFX 125 T4/T6 (A6:6) F300 7,5/2,5 | 5646.08 |

#### A-SAMSUNG A-SAMSUNG

| Código | Descripción | Precio |
|---|---|---|
| SAC026MN1DKHEU | AC026MN1DKH/EU Cassette 1 Via FRIO 2,6 kW, CALOR 3,3 kW SEER A++ SCOP A+ (material) | 562.13 |
| SAC026MNADKHEU | AC026MNADKH/EU Split Pared FRIO 2,6 kW, CALOR 3,3 Kw. SEER A++ SCOP A+ (material) | 433.79 |
| SAC026MNJDKHEU | AC026MNJDKH/EU Consola de suelo FRIO 2,6 kW, CALOR 3,5 Kw SEER A++ SCOP A+ (material) | 562.13 |
| SAC026MNLDKHEU | AC026MNLDKH/EU Conducto Baja silueta FRIO 2,6 kW, CALOR 3,3 kW SEER A++ SCOP A+ (material) | 560.42 |
| SAC026MNNDKHEU | AC026MNNDKH/EU Cassette 4 Vias 570x570 FRIO 2,6 kW, CALOR 3,3 kW NASA SEER A++ SCOP A+ (material) | 371.33 |
| SAC026MXADKHEU | AC026MXADKH/EU U.Exterior FRIO 2,6 kW, CALOR 3,3 kW (material) | 861.59 |
| SAC026NNNDKHEU | AC026NNNDKH/EU Cassette 4 Vias WindFree 570x570 FRIO 2,6 kW, CALOR 3,3 kW NASA SEER A++ SCOP A+ (material) | 382.45 |
| SAC026RN1DKGEU | AC026RN1DKG/EU Ud. Interior tipo Cassette de 1 Vía WindFree con capacidad en frío de 2,6 kW y en calor de 3,3 kW. (material) | 562.13 |
| SAC026RNADKGEU | AC026RNADKG/EU Ud. Interior tipo Mural con capacidad en frío de 2,6 kW y en calor de 3,3 kW. (material) | 433.79 |
| SAC026RNJDKGEU | AC026RNJDKG/EU Ud. Interior tipo Consola para Suelo con capacidad en frío de 2,6 kW y en calor de 3,3 kW. (material) | 562.13 |
| SAC026RNLDKGEU | AC026RNLDKG/EU Ud. Interior tipo Conducto Slim con capacidad en frío de 2,6 kW y en calor de 3,3 kW. (material) | 560.42 |
| SAC026RNNDKGEU | AC026RNNDKG/EU Ud. Interior tipo Mini Cassette de 4 Vías WindFree con capacidad en frío de 2,6 kW y en calor de 3,4 kW. (material) | 382.45 |
| SAC026RXADKGEU | AC026RXADKG/EU Ud. Exterior monofásica de CAC para Refrigerante R32, con capacidad en frío de 2,6 kW y en calor de 3,3 kW. (material) | 861.59 |
| SAC035MN1DKHEU | AC035MN1DKH/EU Cassette 1 Via FRIO 3,5 kW, CALOR 4,0 kW SEER A++ SCOP A+ (material) | 605.76 |
| SAC035MNADKHEU | AC035MNADKH/EU Split Pared FRIO 3,5 kW, CALOR 4,0 Kw SEER A++ SCOP A+ (material) | 490.26 |
| SAC035MNJDKHEU | AC035MNJDKH/EU Consola de suelo FRIO 3,5 kW, CALOR 4,5 Kw SEER A++ SCOP A+ (material) | 639.13 |
| SAC035MNLDKHEU | AC035MNLDKH/EU Conducto Baja silueta FRIO 3,5 kW, CALOR 4 Kw SEER A+ SCOP A+ (material) | 607.47 |
| SAC035MNMDKHEU | AC035MNMDKH/EU Conducto FRIO 3,5 kW, CALOR 4,0 Kw SEER A++ SCOP A+ (material) | 562.13 |
| SAC035MNNDKHEU | AC035MNNDKH/EU Cassette 4 Vias 570x570 FRIO 3,5 kW, CALOR 4,0 Kw NASA SEER A++ SCOP A+ (material) | 431.22 |
| SAC035MXADKHEU | AC035MXADKH/EU U.Exterior FRIO 3,5 kW, CALOR 4,0 kW (material) | 898.38 |
| SAC035NNNDKHEU | AC035NNNDKH/EU Cassette 4 Vias WindFree 570x570 FRIO 3,5 kW, CALOR 4,0 kW NASA SEER A++ SCOP A+ (material) | 443.2 |
| SAC035RN1DKGEU | AC035RN1DKG/EU Ud. Interior tipo Cassette de 1 Vía WindFree con capacidad en frío de 3,5 kW y en calor de 4,0 kW. (material) | 605.76 |
| SAC035RNADKGEU | AC035RNADKG/EU Ud. Interior tipo Mural con capacidad en frío de 3,5 kW y en calor de 4,0 kW. (material) | 490.26 |
| SAC035RNJDKGEU | AC035RNJDKG/EU Ud. Interior tipo Consola para Suelo con capacidad en frío de 3,5 kW y en calor de 4,0 kW. (material) | 639.13 |
| SAC035RNLDKGEU | AC035RNLDKG/EU Ud. Interior tipo Conducto Slim con capacidad en frío de 3,5 kW y en calor de 4,0 kW. (material) | 607.47 |
| SAC035RNMDKGEU | AC035RNMDKG/EU Ud. Interior tipo Conducto Deluxe con capacidad en frío de 3,5 kW y en calor de 4,0 kW. (material) | 562.13 |
| SAC035RNNDKGEU | AC035RNNDKG/EU Ud. Interior tipo Mini Cassette de 4 Vías WindFree con capacidad en frío de 3,5 kW y en calor de 4,0 kW. (material) | 443.2 |
| SAC035RXADKGEU | AC035RXADKG/EU Ud. Exterior monofásica de CAC para Refrigerante R32, con capacidad en frío de 3,5 kW y en calor de 4,0 kW. (material) | 898.38 |
| SAC052MN4DKHEU | AC052MN4DKH/EU Cassette 4 Vias FRIO 5,0 kW, CALOR 6,0 kW SEER A++ SCOP A+ (material) | 671.64 |
| SAC052MNADKHEU | AC052MNADKH/EU Split Pared FRIO 5,0 kW, CALOR 6,0 kW SEER A++ SCOP A+ (material) | 628.86 |
| SAC052MNCDKHEU | AC052MNCDKH/EU Consola de Suelo-Techo FRIO 5,0 kW, CALOR 6 Kw SEER A++ SCOP A+ (material) | 628.86 |
| SAC052MNJDKHEU | AC052MNJDKH/EU Consola de suelo FRIO 5,0 kW, CALOR 5,6 Kw SEER A+ SCOP A+ (material) | 752.07 |
| SAC052MNLDKHEU | AC052MNLDKH/EU Conducto Baja silueta FRIO 5,0 kW, CALOR 6 Kw SEER A++ SCOP A+ (material) | 681.91 |
| SAC052MNMDKHEU | AC052MNMDKH/EU Conducto FRIO 5,0 kW, CALOR 6,0 Kw SEER A++ SCOP A+ (material) | 567.26 |
| SAC052MNMSEHEU | AC052MNMSEH/EU Conducto FRIO 5,0 kW, CALOR 6,0 kW SEER A SCOP A (material) | 442.34 |
| SAC052MNNDKHEU | AC052MNNDKH/EU Cassette 4 Vias 570x570 FRIO 5kW, CALOR 5,5 kW SEER A++ SCOP A+ (material) | 496.25 |
| SAC052MXADKHEU | AC052MXADKH/EU U.Exterior FRIO 5,0 kW, CALOR 6,0 kW (material) | 1047.25 |
| SAC052MXASEHEU | AC052MXASEH/EU U.Exterior FRIO 5,0 kW, CALOR 6,0 kW (material) | 924.04 |
| SAC052NN4DKHEU | AC052NN4DKH/EU Cassette 4 Vias WinfFree FRIO 5,0 kW, CALOR 6,0 kW SEER A++ SCOP A+ (material) | 692.18 |
| SAC052NNNDKHEU | AC052NNNDKH/EU Cassette 4 Vias WindFree 570x570 FRIO 5,0 kW, CALOR 6,0 kW NASA SEER A++ SCOP A+ (material) | 510.79 |
| SAC052RN4DKGEU | AC052RN4DKG/EU Ud. Interior tipo Cassette de 4 Vías WindFree con capacidad en frío de 5,0 kW y en calor de 6,0 kW. (material) | 692.18 |
| SAC052RNADKGEU | AC052RNADKG/EU Ud. Interior tipo Mural con capacidad en frío de 5,0 kW y en calor de 6,0 kW. (material) | 628.86 |
| SAC052RNCDKGEU | AC052RNCDKG/EU Ud. Interior tipo Consola para Suelo - Techo con capacidad en frío de 5,0 kW y en calor de 6,0 kW. (material) | 628.86 |
| SAC052RNJDKGEU | AC052RNJDKG/EU Ud. Interior tipo Consola para Suelo con capacidad en frío de 5,0 kW y en calor de 6,0 kW. (material) | 752.07 |
| SAC052RNLDKGEU | AC052RNLDKG/EU Ud. Interior tipo Conducto Slim con capacidad en frío de 5,0 kW y en calor de 6,0 kW. (material) | 681.91 |
| SAC052RNMDKGEU | AC052RNMDKG/EU Ud. Interior tipo Conducto Deluxe con capacidad en frío de 5,0 kW y en calor de 6,0 kW. (material) | 567.26 |
| SAC052RNNDKGEU | AC052RNNDKG/EU Ud. Interior tipo Mini Cassette de 4 Vías WindFree con capacidad en frío de 5,0 kW y en calor de 5,5 kW. (material) | 510.79 |
| SAC052RXADKGEU | AC052RXADKG/EU Ud. Exterior monofásica de CAC para Refrigerante R32, con capacidad en frío de 5,0 kW y en calor de 6,0 kW. (material) | 1047.25 |
| SAC060MNMDKHEU | AC060MNMDKH/EU Conducto FRIO 5,8 kW, CALOR 7,0 kW SEER A++ SCOP A+ (material) | 580.09 |
| SAC060MNNDKHEU | AC060MNNDKH/EU Cassette 4 Vias 570x570 FRIO 5,8 kW, CALOR 7,0 kW SEER A++ SCOP A+ (material) | 552.72 |
| SAC060MXADKHEU | AC060MXADKH/EU U.Exterior FRIO 5,8 kW, CALOR 7,0 kW (material) | 1202.97 |
| SAC060NNNDKHEU | AC060NNNDKH/EU Cassette 4 Vias WindFree 570x570 FRIO 5,8 kW, CALOR 7,0 kW NASA SEER A++ SCOP A+ (material) | 568.97 |
| SAC071MN4DKHEU | AC071MN4DKH/EU Cassette 4 Vias FRIO 7,1 kW, CALOR 8,0 Kw SEER A++ SCOP A+ (material) | 695.6 |
| SAC071MN4PKHEU | AC071MN4PKH/EU Cassette 360º Ø 840 FRIO 7,1 kW, CALOR 8,0 kW SEER A++ SCOP A+ (material) | 961.69 |
| SAC071MNADKHEU | AC071MNADKH/EU Split Pared FRIO 7,1 kW, CALOR 8,0 kW SEER A++ SCOP A+ (material) | 693.89 |
| SAC071MNCDKHEU | AC071MNCDKH/EU Consola de Suelo-Techo FRIO 7,1 kW, CALOR 8 Kw SEER A+ SCOP A+ (material) | 646.83 |
| SAC071MNLDKHEU | AC071MNLDKH/EU Conducto Baja silueta FRIO 7,1 kW, CALOR 8 kW SEER A+ SCOP A+ (material) | 712.71 |
| SAC071MNMDKHEU | AC071MNMDKH/EU Conducto FRIO 7,1 kW, CALOR 8,0 kW SEER A++ SCOP A+ (material) | 608.33 |
| SAC071MNMSEHEU | AC071MNMSEH/EU Conducto FRIO 7,1 kW, CALOR 8,0 Kw SEER A SCOP A (material) | 508.22 |
| SAC071MNNDKHEU | AC071MNNDKH/EU Cassette 4 Vias 570x570 FRIO 6,8 kW, CALOR 7,5 Kw SEER A+ SCOP A+ (material) | 594.64 |
| SAC071MXADKHEU | AC071MXADKH/EU U.Exterior FRIO 7,1 kW, CALOR 8,0 kW (material) | 1287.67 |
| SAC071MXASEHEU | AC071MXASEH/EU U.Exterior FRIO 7,1 kW, CALOR 8,0 kW (material) | 1017.3 |
| SAC071NN4DKHEU | AC071NN4DKH/EU Cassette 4 Vias WinfFree FRIO 7,1 kW, CALOR 8,0 kW SEER A++ SCOP A+ (material) | 716.99 |
| SAC071NNNDKHEU | AC071NNNDKH/EU Cassette 4 Vias WindFree 570x570 FRIO 7,1 kW, CALOR 8,0 kW NASA SEER A++ SCOP A+ (material) | 639.13 |
| SAC071RN4DKGEU | AC071RN4DKG/EU Ud. Interior tipo Cassette de 4 Vías WindFree con capacidad en frío de 7,1 kW y en calor de 8,0 kW. (material) | 716.99 |
| SAC071RN4PKGEU | AC071RN4PKG/EU Ud. Interior tipo Cassette 360° con capacidad en frío de 7,1 kW y en calor de 8,0 kW. (material) | 961.69 |
| SAC071RNADKGEU | AC071RNADKG/EU Ud. Interior tipo Mural con capacidad en frío de 7,1 kW y en calor de 8,0 kW. (material) | 693.89 |
| SAC071RNCDKGEU | AC071RNCDKG/EU Ud. Interior tipo Consola para Suelo - Techo con capacidad en frío de 7,1 kW y en calor de 8,0 kW. (material) | 646.83 |
| SAC071RNLDKGEU | AC071RNLDKG/EU Ud. Interior tipo Conducto Slim con capacidad en frío de 7,1 kW y en calor de 8,0 kW. (material) | 712.71 |
| SAC071RNMDKGEU | AC071RNMDKG/EU Ud. Interior tipo Conducto Deluxe con capacidad en frío de 7,1 kW y en calor de 8,0 kW. (material) | 608.33 |
| SAC071RNNDKGEU | AC071RNNDKG/EU Ud. Interior tipo Mini Cassette de 4 Vías WindFree con capacidad en frío de 6,8 kW y en calor de 7,5 kW. (material) | 639.13 |
| SAC071RXADKGEU | AC071RXADKG/EU Ud. Exterior monofásica de CAC para Refrigerante R32, con capacidad en frío de 7,1 kW y en calor de 8,0 kW. (material) | 1287.67 |
| SAC090MN4DKHEU | AC090MN4DKH/EU Cassette 4 Vias FRIO 9,0 kW, CALOR 10,0 kW SEER A++ SCOP A+ (material) | 722.12 |
| SAC090MN4PKHEU | AC090MN4PKH/EU Cassette 360º Ø 840 FRIO 9,0 kW, CALOR 10,0 kW SEER A++ SCOP A+ (material) | 1056.66 |
| SAC090MNMDKHEU | AC090MNMDKH/EU Conducto FRIO 9,0 kW, CALOR 10,0 kW SEER A+ SCOP A+ (material) | 673.35 |
| SAC090MXADKHEU | AC090MXADKH/EU U.Exterior FRIO 9,0 kW, CALOR 10,0 kW (material) | 1561.46 |
| SAC090MXADNHEU | AC090MXADNH/EU U.Exterior FRIO 9,0 kW, CALOR 10,0 Kw Trifásico (material) | 1603.39 |
| SAC090NN4DKHEU | AC090NN4DKH/EU Cassette 4 Vias WinfFree FRIO 9,0 kW, CALOR 10,0 kW SEER A++ SCOP A+ (material) | 743.51 |
| SAC100KNPDEHEU | AC100KNPDEH/EU Columna Vertical FRIO 10,0 kW, CALOR 11,2 kW SEER A+ SCOP A+ (material) | 810.25 |
| SAC100KXADEHEU | AC100KXADEH/EU U.Exterior FRIO 10,0 kW, CALOR 11,2 kW - Monofásico (material) | 1916.54 |
| SAC100MN4DKHEU | AC100MN4DKH/EU Cassette 4 Vias FRIO 10,0 kW, CALOR 11,2 kW SEER A++ SCOP A+ (material) | 734.1 |
| SAC100MN4PKHEU | AC100MN4PKH/EU Cassette 360º Ø 840 FRIO 10,0 kW, CALOR 11,2 kW SEER A++ SCOP A+ (material) | 1111.42 |
| SAC100MNCDKHEU | AC100MNCDKH/EU Consola Techo FRIO 10,5 kW, CALOR 11,2 Kw SEER A+ SCOP A+ (material) | 1386.92 |
| SAC100MNMDKHEU | AC100MNMDKH/EU Conducto FRIO 10,5 kW, CALOR 11,2 kW SEER A+ SCOP A+ (material) | 751.21 |
| SAC100MNMSEHEU | AC100MNMSEH/EU Conducto FRIO 10,0 kW, CALOR 11,2 Kw SEER A SCOP A (material) | 584.37 |
| SAC100MNTDEHEU | AC100MNTDEH/EU Split Pared FRIO 9,5 kW, CALOR 10,8 Kw SEER A+ SCOP A+ (material) | 1041.26 |
| SAC100MXADKHEU | AC100MXADKH/EU U.Exterior FRIO 9,5 kW, CALOR 10,8 kW (material) | 1744.56 |
| SAC100MXADNHEU | AC100MXADNH/EU U.Exterior FRIO 10,0 kW, CALOR 11,2 kW - Trifásico (material) | 1824.99 |
| SAC100MXASEHEU | AC100MXASEH/EU U.Exterior FRIO 10,5 kW, CALOR 11,2 kW (material) | 1277.4 |
| SAC100NN4DKHEU | AC100NN4DKH/EU Cassette 4 Vias WinfFree FRIO 10,0 kW, CALOR 11,2 kW SEER A++ SCOP A+ (material) | 755.49 |
| SAC100RN4DKGEU | AC100RN4DKG/EU Ud. Interior tipo Cassette de 4 Vías WindFree con capacidad en frío de 10,0 kW y en calor de 11,2 kW. (material) | 755.49 |
| SAC100RN4PKGEU | AC100RN4PKG/EU Ud. Interior tipo Cassette 360° con capacidad en frío de 10,0 kW y en calor de 11,2 kW. (material) | 1111.42 |
| SAC100RNCDKGEU | AC100RNCDKG/EU Ud. Interior tipo Consola para Techo con capacidad en frío de 10,0 kW y en calor de 11,2 kW. (material) | 1386.92 |
| SAC100RNMDKGEU | AC100RNMDKG/EU Ud. Interior tipo Conducto Delux con capacidad en frío de 10,0 kW y en calor de 11,2 kW. (material) | 751.21 |
| SAC100RXADKGEU | AC100RXADKG/EU Ud. Exterior monofásica de CAC para Refrigerante R32, con capacidad en frío de 10,0 kW y en calor de 8,0 kW. (material) | 1744.56 |
| SAC100RXADNGEU | AC100RXADNG/EU Ud. Exterior trifásica de CAC para Refrigerante R32, con capacidad en frío de 10,0 kW y en calor de 8,0 kW. (material) | 1824.99 |
| SAC120MN4DKHEU | AC120MN4DKH/EU Cassette 4 Vias FRIO 12,5 kW, CALOR 14,0 Kw SEER A+ SCOP A+ (material) | 811.96 |
| SAC120MN4PKHEU | AC120MN4PKH/EU Cassette 360º Ø 840 FRIO 12,5 kW, CALOR 14,0 kW SEER A+ SCOP A+ (material) | 1208.96 |
| SAC120MNCDKHEU | AC120MNCDKH/EU Consola techo FRIO 12,0 kW, CALOR 14,0 Kw SEER A+ SCOP A+ (material) | 1478.47 |
| SAC120MNMDKHEU | AC120MNMDKH/EU Conducto FRIO 12,0 kW, CALOR 14,0 kW SEER A+ SCOP A+ (material) | 835.06 |
| SAC120MNMSEHEU | AC120MNMSEH/EU Conducto FRIO 12,0 kW, CALOR 14,0 Kw SEER A SCOP A (material) | 678.49 |
| SAC120MXADKHEU | AC120MXADKH/EU U.Exterior FRIO 12,5 kW, CALOR 14,0 kW (material) | 1969.58 |
| SAC120MXADNHEU | AC120MXADNH/EU U.Exterior FRIO 12,5 kW, CALOR 14,0 kW - Trifásico (material) | 2070.54 |
| SAC120MXASEHEU | AC120MXASEH/EU U.Exterior FRIO 12,5 kW, CALOR 14,0 kW (material) | 1487.88 |
| SAC120NN4DKHEU | AC120NN4DKH/EU Cassette 4 Vias WinfFree FRIO 12,5 kW, CALOR 14,0 kW SEER A++ SCOP A+ (material) | 835.92 |
| SAC120RN4DKGEU | AC120RN4DKG/EU Ud. Interior tipo Cassette de 4 Vías WindFree con capacidad en frío de 12,0 kW y en calor de 13,0 kW. (material) | 835.92 |
| SAC120RN4PKGEU | AC120RN4PKG/EU Ud. Interior tipo Cassette 360° con capacidad en frío de 12,0 kW y en calor de 13,0 kW. (material) | 1208.96 |
| SAC120RNCDKGEU | AC120RNCDKG/EU Ud. Interior tipo Consola para Techo con capacidad en frío de 12,0 kW y en calor de 13,0 kW. (material) | 1478.47 |
| SAC120RNMDKGEU | AC120RNMDKG/EU Ud. Interior tipo Conducto Delux con capacidad en frío de 12,0 kW y en calor de 13,0 kW. (material) | 835.06 |
| SAC120RXADKGEU | AC120RXADKG/EU Ud. Exterior monofásica de CAC para Refrigerante R32, con capacidad en frío de 12,0 kW y en calor de 13,0 kW. (material) | 1969.58 |
| SAC120RXADNGEU | AC120RXADNG/EU Ud. Exterior trifásica de CAC para Refrigerante R32, con capacidad en frío de 12,0 kW y en calor de 13,0 kW. (material) | 2070.54 |
| SAC140KNPDEHEU | AC140KNPDEH/EU Columna Vertical FRIO 14,0 kW, CALOR 16,0 kW (material) | 933.46 |
| SAC140KXADGHEU | AC140KXADGH/EU U.Exterior FRIO 14,0 kW, CALOR 16,0 kW - Trifásico (material) | 2194.6 |
| SAC140MN4DKHEU | AC140MN4DKH/EU Cassette 4 Vias FRIO 14,0 kW, CALOR 16,0 kW (material) | 894.95 |
| SAC140MN4PKHEU | AC140MN4PKH/EU Cassette 360º Ø 840 FRIO 14,0 kW, CALOR 16,0 kW (material) | 1273.13 |
| SAC140MNCDKHEU | AC140MNCDKH/EU Consola Techo FRIO 14,0 kW, CALOR 16,0 kW (material) | 1572.59 |
| SAC140MNMDKHEU | AC140MNMDKH/EU Conducto FRIO 14,0 kW, CALOR 16,0 kW (material) | 841.05 |
| SAC140MXADKHEU | AC140MXADKH/EU U.Exterior FRIO 14,0 kW, CALOR 16,0 kW (material) | 2251.07 |
| SAC140MXADNHEU | AC140MXADNH/EU U.Exterior FRIO 14,0 kW, CALOR 16,0 kW Trifásico (material) | 2352.89 |
| SAC140NN4DKHEU | AC140NN4DKH/EU Cassette 4 Vias WinfFree FRIO 14,0 kW, CALOR 16,0 kW SEER A++ SCOP A+ (material) | 921.48 |
| SAC140RN4DKGEU | AC140RN4DKG/EU Ud. Interior tipo Cassette de 4 Vías WindFree con capacidad en frío de 13,4 kW y en calor de 15,5 kW. (material) | 921.48 |
| SAC140RN4PKGEU | AC140RN4PKG/EU Ud. Interior tipo Cassette 360° con capacidad en frío de 13,4 kW y en calor de 15,5 kW. (material) | 1273.13 |
| SAC140RNCDKGEU | AC140RNCDKG/EU Ud. Interior tipo Consola para Techo con capacidad en frío de 13,4 kW y en calor de 15,5 kW. (material) | 1572.59 |
| SAC140RNMDKGEU | AC140RNMDKG/EU Ud. Interior tipo Conducto Delux con capacidad en frío de 13,4 kW y en calor de 15,5 kW. (material) | 841.05 |
| SAC140RXADKGEU | AC140RXADKG/EU Ud. Exterior monofásica de CAC para Refrigerante R32, con capacidad en frío de 13,4 kW y en calor de 15,5 kW. (material) | 2251.07 |
| SAC140RXADNGEU | AC140RXADNG/EU Ud. Exterior trifásica de CAC para Refrigerante R32, con capacidad en frío de 13,4 kW y en calor de 15,5 kW. (material) | 2352.89 |
| SAC160JNCDEHEU | AC160JNCDEH/EU Consola Techo FRIO 16,0 kW, CALOR 18,0 kW (material) | 1849.8 |
| SAC160JXADGHEU | AC160JXADGH/EU U.Exterior FRIO 16,0 kW, CALOR 18,0 kW - Trifásico (material) | 2726.78 |
| SAC180JNHPKHEU | AC180JNHPKH/EU Conducto Alta Presión FRIO 18, kW, CALOR 20 kW (material) | 2034.61 |
| SAC180JXAPNHEU | AC180JXAPNH/EU U.Exterior FRIO 18,0 kW, CALOR 20 kW - Trifásico (material) | 3698.74 |
| SAC200KNHPKHEU | AC200KNHPKH/EU Conducto Alta Presión FRIO 20,0 kW, CALOR 22,0 kW (material) | 2249.36 |
| SAC200KXAPNHEU | AC200KXAPNH/EU U.Exterior FRIO 20,0 kW, CALOR 22,0 kW - Trifásico (material) | 4123.12 |
| SAC250KNHPKHEU | AC250KNHPKH/EU Conducto Alta Presión FRIO 25,0 kW, CALOR 28,0 kW (material) | 2527.43 |
| SAC250KXAPNHEU | AC250KXAPNH/EU U.Exterior FRIO 25,0 kW, CALOR 28,0 kW - Trifásico (material) | 4645.03 |
| SACRSMD | ACR-SMD Sensor de movimiento para Mini Cassette WindFree de 4 Vias (60x60) (material) | 110.37 |
| SAE022MNADEHEU | AE022MNADEH/EU U.Interior Split de pared (Frio 2,2 kW Calor 2,5 kW) (material) | 442.34 |
| SAE022MNJDEHEU | AE022MNJDEH/EU U.Interior Suelo con Carcasa (Frio 2,2 kW Calor 2,5 kW) (material) | 614.32 |
| SAE022MNLDEHEU | AE022MNLDEH/EU U.Interior de Conducto Baja Silueta (Frio 2,2 kW Calor 2,5 kW) (material) | 541.59 |
| SAE028MNADEHEU | AE028MNADEH/EU U.Interior Split de pared (Frio 2,8 kW Calor 3,2 kW) (material) | 462.88 |
| SAE028MNJDEHEU | AE028MNJDEH/EU U.Interior Suelo con Carcasa (Frio 2,8 kW Calor 3,2 kW) (material) | 632.29 |
| SAE028MNLDEHEU | AE028MNLDEH/EU U.Interior de Conducto Baja Silueta (Frio 2,8 kW Calor 3,2 kW) (material) | 556.99 |
| SAE036MNADEHEU | AE036MNADEH/EU U.Interior Split de pared (Frio 3,6 kW Calor 4,0 kW) (material) | 501.38 |
| SAE036MNJDEHEU | AE036MNJDEH/EU U.Interior Suelo con Carcasa (Frio 3,6 kW Calor 4,0 kW) (material) | 647.69 |
| SAE036MNLDEHEU | AE036MNLDEH/EU U.Interior de Conducto Baja Silueta (Frio 3,6 kW Calor 4,0 kW) (material) | 565.55 |
| SAE040JXEDEHEU | AE040JXEDEH/EU UD. EXTERIOR FRIO 5,0kW, CALOR 4,4kW (material) | 1367.24 |
| SAE040RXEDEGEU | AE040RXEDEG/EU Ud. Exterior EHS Split para Refrigerante R32, con capacidad en frío 5,0 kW y en calor 4,0 kW, Monofásica. (material) | 1435.69 |
| SAE044MXTPEHEU | AE044MXTPEH/EU UD. EXTERIOR TDM Plus FRIO 5,0kW, CALOR 4,4 kW (material) | 1711.19 |
| SAE050JXYDEHEU | AE050JXYDEH/EU UD. EXTERIOR FRIO 5,0 kW, CALOR 5,0 kW (material) | 3322.28 |
| SAE050RXYDEGEU | AE050RXYDEG/EU Ud. Exterior compacta EHS Mono para Refrigerante R32, con capacidad en frío 5,0 kW y en calor 5,0 kW, Monofásica. (material) | 3488.26 |
| SAE056MNADEHEU | AE056MNADEH/EU U.Interior Split de pared (Frio 5,6 kW Calor 6,3 kW) (material) | 541.59 |
| SAE056MNJDEHEU | AE056MNJDEH/EU U.Interior Suelo con Carcasa (Frio 5,6 kW Calor 6,3 kW) (material) | 745.22 |
| SAE056MNLDEHEU | AE056MNLDEH/EU U.Interior de Conducto Baja Silueta (Frio 5,6 kW Calor 6,3 kW) (material) | 632.29 |
| SAE060JXEDEHEU | AE060JXEDEH/EU UD. EXTERIOR FRIO 6,5kW, CALOR 6,0kW (material) | 1759.11 |
| SAE060RXEDEGEU | AE060RXEDEG/EU Ud. Exterior EHS Split para Refrigerante R32, con capacidad en frío 6,5 kW y en calor 6,0 kW, Monofásica. (material) | 1847.23 |
| SAE066MXTPEHEU | AE066MXTPEH/EU UD. EXTERIOR TDM Plus FRIO 7,0kW, CALOR 6,6 kW (material) | 1801.89 |
| SAE071MNADEHEU | AE071MNADEH/EU U.Interior Split de pared (Frio 6,8 kW Calor 7,0 kW) (material) | 588.65 |
| SAE071MNMPEHEU | AE071MNMPEH/EU U.Interior de Conducto Media Presión (Frio 7,1 kW Calor 9,0 kW) (material) | 662.23 |
| SAE090JNYDEHEU | AE090JNYDEH/EU Unidad de intercambio de calor Aire - Agua de 4 a 9kW (material) | 2805.5 |
| SAE090JNYDGHEU | AE090JNYDGH/EU Unidad de intercambio de calor Aire - Agua de 4 a 9kW (material) | 2946.67 |
| SAE090JXEDEHEU | AE090JXEDEH/EU UD. EXTERIOR FRIO 8,0kW, CALOR 9,0kW (material) | 2114.18 |
| SAE090JXEDGHEU | AE090JXEDGH/EU UD. EXTERIOR FRIO 7,5kW, CALOR 9,0kW (material) | 2243.37 |
| SAE090JXYDEHEU | AE090JXYDEH/EU UD. EXTERIOR FRIO 7,5 kW, CALOR 9,0 kW (material) | 3541.31 |
| SAE090JXYDGHEU | AE090JXYDGH/EU UD. EXTERIOR FRIO 7,0 kW CALOR 9,0 kW (material) | 4236.91 |
| SAE090MNMPEHEU | AE090MNMPEH/EU U.Interior de Conducto Media Presión (Frio 9,0 kW Calor 10,0 kW) (material) | 988.21 |
| SAE090MNYDEHEU | AE090MNYDEH/EU Unidad de intercambio de calor Aire - Agua de 9 kW MF (material) | 2894.48 |
| SAE090MNYDGHEU | AE090MNYDGH/EU Unidad de intercambio de calor Aire - Agua de 9 kW 3F (material) | 2997.15 |
| SAE090MXTPEHEU | AE090MXTPEH/EU UD. EXTERIOR TDM Plus FRIO 10,0kW, CALOR 9,0 kW (material) | 2452.14 |
| SAE090MXTPGHEU | AE090MXTPGH/EU UD. EXTERIOR TDM Plus RIO 10.0kW, CALOR 9,0 kW Trifásica (material) | 2533.42 |
| SAE090RXEDEGEU | AE090RXEDEG/EU Ud. Exterior EHS Split para Refrigerante R32, con capacidad en frío 8,0 kW y en calor 9,0 kW, Monofásica. (material) | 2220.27 |
| SAE090RXEDGGEU | AE090RXEDGG/EU Ud. Exterior EHS Split para Refrigerante R32, con capacidad en frío 7,5 kW y en calor 9,0 kW, Trifásica. (material) | 2355.46 |
| SAE090RXYDEGEU | AE090RXYDEG/EU Ud. Exterior compacta EHS Mono para Refrigerante R32, con capacidad en frío 7,5 kW y en calor 9,0 kW, Monofásica. (material) | 3718.42 |
| SAE090RXYDGGEU | AE090RXYDGG/EU Ud. Exterior compacta EHS Mono para Refrigerante R32, con capacidad en frío 7,5 kW y en calor 9,0 kW, Trifásica. (material) | 4449.1 |
| SAE120JXEDEHEU | AE120JXEDEH/EU UD. EXTERIOR FRIO 12,0kW, CALOR 12,0kW (material) | 3205.06 |
| SAE120JXEDGHEU | AE120JXEDGH/EU UD. EXTERIOR FRIO 12,0kW, CALOR 12,0kW (material) | 3342.81 |
| SAE120JXYDEHEU | AE120JXYDEH/EU UD. EXTERIOR FRIO 12,0 kW, CALOR 12,0 kW (material) | 4562.89 |
| SAE120JXYDGHEU | AE120JXYDGH/EU UD. EXTERIOR FRIO 12,0 kW CALOR 12,0 kW (material) | 4659.58 |
| SAE120MXTPEHEU | AE120MXTPEH/EU UD. EXTERIOR TDM Plus FRIO 12,0kW, CALOR 12,0 kW (material) | 3300.03 |
| SAE120MXTPGHEU | AE120MXTPGH/EU UD. EXTERIOR TDM Plus FRIO 12,0kW, CALOR 12,0 kW Trifásica (material) | 3463.45 |
| SAE120RXEDEGEU | AE120RXEDEG/EU Ud. Exterior EHS Split para Refrigerante R32, con capacidad en frío 12,0 kW y en calor 12,0 kW, Monofásica. (material) | 3365.06 |
| SAE120RXEDGGEU | AE120RXEDGG/EU Ud. Exterior EHS Split para Refrigerante R32, con capacidad en frío 12,0 kW y en calor 12,0 kW, Trifásica. (material) | 3509.65 |
| SAE120RXYDEGEU | AE120RXYDEG/EU Ud. Exterior compacta EHS Mono para Refrigerante R32, con capacidad en frío 12,0 kW y en calor 12,0 kW, Monofásic (material) | 4791.34 |
| SAE120RXYDGGEU | AE120RXYDGG/EU Ud. Exterior compacta EHS Mono para Refrigerante R32, con capacidad en frío 12,0 kW y en calor 12,0 kW, Trifásica (material) | 4892.3 |
| SAE140JXEDEHEU | AE140JXEDEH/EU UD. EXTERIOR FRIO 14,0kW, CALOR 14,0kW (material) | 3614.04 |
| SAE140JXEDGHEU | AE140JXEDGH/EU UD. EXTERIOR FRIO 14,0kW, CALOR 14,0kW (material) | 3870.72 |
| SAE140JXYDEHEU | AE140JXYDEH/EU UD. EXTERIOR FRIO 13,0 kW, CALOR 14,0 kW (material) | 4953.05 |
| SAE140JXYDGHEU | AE140JXYDGH/EU UD. EXTERIOR FRIO 13,0 kW CALOR 14,0 kW (material) | 5711.96 |
| SAE140RXEDGGEU | AE140RXEDGG/EU Ud. Exterior EHS Split para Refrigerante R32, con capacidad en frío 14,0 kW y en calor 14,0 kW, Trifásica. (material) | 4064.08 |
| SAE160JNYDEHEU | AE160JNYDEH/EU Unidad de intercambio de calor Aire - Agua de 12 a 16kW (material) | 3354.79 |
| SAE160JNYDGHEU | AE160JNYDGH/EU Unidad de intercambio de calor Aire - Agua de 12 a 16kW (material) | 3520.78 |
| SAE160JXEDEHEU | AE160JXEDEH/EU UD. EXTERIOR FRIO 15,0kW, CALOR 16,0kW (material) | 3934.03 |
| SAE160JXEDGHEU | AE160JXEDGH/EU UD. EXTERIOR FRIO 16,0kW, CALOR 15,0kW (material) | 4190.71 |
| SAE160JXYDEHEU | AE160JXYDEH/EU UD. EXTERIOR FRIO 14,0 kW, CALOR 16,0 kW (material) | 5304.7 |
| SAE160JXYDGHEU | AE160JXYDGH/EU UD. EXTERIOR FRIO 14,0 kW CALOR 16,0 kW (material) | 5863.4 |
| SAE160MNYDEHEU | AE160MNYDEH/EU Unidad de intercambio de calor Aire - Agua de 16 kW MF (material) | 3544.73 |
| SAE160MNYDGHEU | AE160MNYDGH/EU Unidad de intercambio de calor Aire - Agua de 16 kW 3F (material) | 3661.95 |
| SAE160MXTPEHEU | AE160MXTPEH/EU UD. EXTERIOR TDM Plus FRIO 15,5kW, CALOR 16,0 kW (material) | 3879.27 |
| SAE160MXTPGHEU | AE160MXTPGH/EU UD. EXTERIOR TDM Plus FRIO 15,5kW, CALOR 16,0 kW Trifásica (material) | 4070.07 |
| SAE160RXEDEGEU | AE160RXEDEG/EU Ud. Exterior EHS Split para Refrigerante R32, con capacidad en frío 15,0 kW y en calor 16,0 kW, Monofásica. (material) | 4130.82 |
| SAE160RXEDGGEU | AE160RXEDGG/EU Ud. Exterior EHS Split para Refrigerante R32, con capacidad en frío 15,0 kW y en calor 16,0 kW, Trifásica. (material) | 4400.33 |
| SAE160RXYDEGEU | AE160RXYDEG/EU Ud. Exterior compacta EHS Mono para Refrigerante R32, con capacidad en frío 14,0 kW y en calor 16,0 kW, Monofásic (material) | 5569.93 |
| SAE160RXYDGGEU | AE160RXYDGG/EU Ud. Exterior compacta EHS Mono para Refrigerante R32, con capacidad en frío 14,0 kW y en calor 16,0 kW, Trifásica (material) | 6156.87 |
| SAF24FSSDAWKNEU | AF24FSSDAWKNEU U.Interior Split de suelo Q9000 FRIO 7,2 kW, CALOR 8,2 kW (material) | 1368.95 |
| SAF24FSSDAWKXEU | AF24FSSDAWKXEU U.Exterior para Split de suelo Q9000 FRIO 7,2 kW, CALOR 8,2 kW (material) | 2053.43 |
| SAG026MN1DEHEU | AG026MN1DEH/EU U. Fancoil Cassette 1 Via Deluxe (Frio 1,7 kW Calor 2,0 kW) (material) | 792.28 |
| SAG032MN1DEHEU | AG032MN1DEH/EU U. Fancoil Cassette 1 Via Deluxe (Frio 2,2 kW Calor 2,5 kW) (material) | 819.66 |
| SAG042KSVANHEU | AG042KSVANH/EU Enfriadora Modular DVM Chiller de alta eficiencia 42kW Frío/ Calor (material) | 17496.08 |
| SAG042MN1DEHEU | AG042MN1DEH/EU U. Fancoil Cassette 1 Via Deluxe (Frio 2,2 kW Calor 2,5 kW) (material) | 1069.5 |
| SAG056KSVANHEU | AG056KSVANH/EU Enfriadora Modular DVM Chiller de alta eficiencia 56kW Frío/ Calor (material) | 18850.49 |
| SAG060MN4DKHEU | AG060MN4DKH/EU U. Fancoil Cassette 4 Vías S (Frio 1,7 kW Calor 2,0 kW) (material) | 776.88 |
| SAG060MN4PKHEU | AG060MN4PKH/EU U. Fancoil Cassette Ø360° (Frio 1,7 kW Calor 2,0 kW) (material) | 984.79 |
| SAG070KSVANHEU | AG070KSVANH/EU Enfriadora Modular DVM Chiller de alta eficiencia 65kW Frío, 69,5kW Calor (material) | 20026.08 |
| SAG072MN4DKHEU | AG072MN4DKH/EU U. Fancoil Cassette 4 Vías S (Frio 2,2 kW Calor 2,5 kW) (material) | 803.4 |
| SAG072MN4PKHEU | AG072MN4PKH/EU U. Fancoil Cassette Ø360°(Frio 2,2 kW Calor 2,5 kW) (material) | 1090.88 |
| SAG090MN4DKHEU | AG090MN4DKH/EU U. Fancoil Cassette 4 Vías S (Frio 2,2 kW Calor 2,5 kW) (material) | 995.06 |
| SAG090MN4PKHEU | AG090MN4PKH/EU U. Fancoil Cassette Ø360° (Frio 2,2 kW Calor 2,5 kW) (material) | 1254.3 |
| SAG105MN4DKHEU | AG105MN4DKH/EU U. Fancoil Cassette 4 Vías S (Frio 2,2 kW Calor 2,5 kW) (material) | 1078.05 |
| SAG105MN4PKHEU | AG105MN4PKH/EU U. Fancoil Cassette Ø360° (Frio 2,2 kW Calor 2,5 kW) (material) | 1436.55 |
| SAJ016NBNDEHEU | AJ016NBNDEH/EU U.Interior CASSETTE mini FRIO 1,6 kW, CALOR 2,0 kW (material) | 495.39 |
| SAJ016RBNDEGEU | AJ016RBNDEG/EU Ud. Interior tipo Mini Cassette de 4 Vía WindFree, para refrigenrate R32, con capacidad en frío de 1,6 kW y en ca (material) | 495.39 |
| SAJ020NBNDEHEU | AJ020NBNDEH/EU U.Interior CASSETTE mini FRIO 2,0 kW, CALOR 2,2 kW (material) | 503.95 |
| SAJ020RBNDEGEU | AJ020RBNDEG/EU Ud. Interior tipo Mini Cassette de 4 Vía WindFree, para refrigenrate R32, con capacidad en frío de 2,0 kW y en ca (material) | 503.95 |
| SAJ026NB1DEHEU | AJ026NB1DEH/EU U.Interior Cassette 1 Via FRIO 2,6 kW, CALOR 3,3 kW (material) | 519.35 |
| SAJ026NBNDEHEU | AJ026NBNDEH/EU U.Interior CASSETTE mini FRIO 2,6 kW, CALOR 2,9 kW (material) | 572.39 |
| SAJ026RB1DEGEU | AJ026RB1DEG/EU Ud. Interior tipo Cassette de 1 Vía WindFree, para refrigenrate R32, con capacidad en frío de 2,6 kW y en calor d (material) | 519.35 |
| SAJ026RBJDEGEU | AJ026RBJDEG/EU Ud. Interior tipo Consola de Suelo, para refrigerante R32, con capacidad en frío de 2,6 kW y en calor de 2,9 kW. (material) | 584.37 |
| SAJ026RBLDEGEU | AJ026RBLDEG/EU Ud. Interior tipo Conducto Slim, para refrigerante R32, con capacidad en frío de 2,6 kW y en calor de 2,9 kW. (material) | 576.67 |
| SAJ026RBNDEGEU | AJ026RBNDEG/EU Ud. Interior tipo Mini Cassette de 4 Vía WindFree, para refrigenrate R32, con capacidad en frío de 2,6 kW y en ca (material) | 572.39 |
| SAJ035NB1DEHEU | AJ035NB1DEH/EU U.Interior Cassette 1 Via FRIO 3,5 kW, CALOR 4,0 kW (material) | 604.91 |
| SAJ035NBNDEHEU | AJ035NBNDEH/EU U.Interior CASSETTE mini FRIO 3,5 kW, CALOR 3,8 kW (material) | 604.91 |
| SAJ035RB1DEGEU | AJ035RB1DEG/EU Ud. Interior tipo Cassette de 1 Vía WindFree, para refrigenrate R32, con capacidad en frío de 3,5 kW y en calor d (material) | 604.91 |
| SAJ035RBJDEGEU | AJ035RBJDEG/EU Ud. Interior tipo Consola de Suelo, para refrigerante R32, con capacidad en frío de 3,5 kW y en calor de 3,8 kW. (material) | 638.27 |
| SAJ035RBLDEGEU | AJ035RBLDEG/EU Ud. Interior tipo Conducto Slim, para refrigerante R32, con capacidad en frío de 3,5 kW y en calor de 3,8 kW. (material) | 598.06 |
| SAJ035RBNDEGEU | AJ035RBNDEG/EU Ud. Interior tipo Mini Cassette de 4 Vía WindFree, para refrigenrate R32, con capacidad en frío de 3,5 kW y en ca (material) | 604.91 |
| SAJ040MCJ2EHEU | AJ040MCJ2EH/EU U.Exterior FRIO 4,0kW, CALOR 4,4 Kw A++/A+ r410a (material) | 992.49 |
| SAJ040NCJ2EGEU | AJ040NCJ2EG/EU U.Exterior FRIO 4,0kW, CALOR 4,4 Kw A+++/A++ r32 (material) | 992.49 |
| SAJ050MCJ2EHEU | AJ050MCJ2EH/EU U.Exterior FRIO 5,0kW, CALOR 5,7 Kw A++/A+ r410a (material) | 1136.23 |
| SAJ050NCJ2EGEU | AJ050NCJ2EG/EU U.Exterior FRIO 5,0kW, CALOR 5,7 kW A+++/A++ r32 (material) | 1136.23 |
| SAJ052MCJ3EHEU | AJ052MCJ3EH/EU U.Exterior FRIO 5,2kW, CALOR 6,3 kW A++/A+ r410a (material) | 1340.72 |
| SAJ052NBNDEHEU | AJ052NBNDEH/EU U.Interior CASSETTE mini FRIO 5,2 kW, CALOR 5,6 kW (material) | 732.39 |
| SAJ052RBJDEGEU | AJ052RBJDEG/EU Ud. Interior tipo Consola de Suelo, para refrigerante R32, con capacidad en frío de 5,2 kW y en calor de 5,6 kW. (material) | 752.07 |
| SAJ052RBMDEGEU | AJ052RBMDEG/EU Ud. Interior tipo Conducto Standard, para refrigerante R32, con capacidad en frío de 5,2 kW y en calor de 5,6 kW. (material) | 709.29 |
| SAJ052RBNDEGEU | AJ052RBNDEG/EU Ud. Interior tipo Mini Cassette de 4 Vía WindFree, para refrigenrate R32, con capacidad en frío de 5,2 kW y en ca (material) | 732.39 |
| SAJ052RCJ3EGEU | AJ052RCJ3EG/EU Ud. Exterior de FJM para refrigerante R32, con capaciad en frío 5,2 kW y en calor 6,3 kW. Hasta 3 ud. Interiores (material) | 1340.72 |
| SAJ068MCJ3EHEU | AJ068MCJ3EH/EU U.Exterior FRIO 6,8kW, CALOR 8,0 kW A++/A+ r410a (material) | 1608.52 |
| SAJ068RCJ3EGEU | AJ068RCJ3EG/EU Ud. Exterior de FJM para refrigerante R32, con capaciad en frío 6,8 kW y en calor 8,0 kW. Hasta 3 ud. Interiores (material) | 1608.52 |
| SAJ070MCJ4EHEU | AJ070MCJ4EH/EU U.Exterior FRIO 7,0kW, CALOR 8,6 kW A++/A+ r410a (material) | 1984.13 |
| SAJ080MCJ4EHEU | AJ080MCJ4EH/EU U.Exterior FRIO 8,0kW, CALOR 9,3 kW A++/A+ r410a (material) | 2432.46 |
| SAJ080RCJ4EGEU | AJ080RCJ4EG/EU Ud. Exterior de FJM para refrigerante R32, con capaciad en frío 8,0 kW y en calor 9,3 kW. Hasta 4 ud. Interiores (material) | 2432.46 |
| SAJ100MCJ5EHEU | AJ100MCJ5EH/EU U.Exterior FRIO 10,0kW, CALOR 12,0 A++/A+ kW r410a (material) | 3065.6 |
| SAJ100RCJ5EGEU | AJ100RCJ5EG/EU Ud. Exterior de FJM para refrigerante R32, con capaciad en frío 10,0 kW y en calor 12,0 kW. Hasta 5 ud. Interiore (material) | 3065.6 |
| SAJN016NDEHAEU | AJN016NDEHA/EU U.Interior CASSETTE mini FRIO 1,6 kW, CALOR 2,0 kW (material) | 471.43 |
| SAJN020NDEHAEU | AJN020NDEHA/EU U.Interior CASSETTE mini FRIO 2,0 kW, CALOR 2,2 kW (material) | 482.56 |
| SAJN026NDEHAEU | AJN026NDEHA/EU U.Interior CASSETTE mini FRIO 2,6 kW, CALOR 2,9 kW (material) | 545.01 |
| SAJN035NDEHAEU | AJN035NDEHA/EU U.Interior CASSETTE mini FRIO 3,5 kW, CALOR 3,8 kW (material) | 576.67 |
| SAJN052NDEHAEU | AJN052NDEHA/EU U.Interior CASSETTE mini FRIO 5,2 kW, CALOR 5,6 kW (material) | 697.31 |
| SAM015HNNDEHEU | AM015HNNDEH/EU U.Interior Cassette Mini 4 Vias (Frio 1,5 kW Calor 1,7 kW) (material) | 697.31 |
| SAM015JNADKHEU | AM015JNADKH/EU U.Interior Split de pared Gama AM5500 sin EEV (Frio 1,5 kW Calor 1,7 kW) (material) | 638.27 |
| SAM015JNVDKHEU | AM015JNVDKH/EU U.Interior Split de pared Gama AM5500 con EEV (Frio 1,5 kW Calor 1,7 kW) (material) | 782.87 |
| SAM015KNQDEHEU | AM015KNQDEH/EU U.Interior Split de pared Gama Boracay con EEV (Frio 1,5 kW Calor 1,7 kW) (material) | 665.65 |
| SAM015KNTDEHEU | AM015KNTDEH/EU U.Interior Split de pared Gama Boracay sin EEV (Frio 1,5 kW Calor 1,7 kW) (material) | 581.81 |
| SAM015NNNDEHEU | AM015NNNDEH/EU U.Interior Cassette Mini 4 vías WindFree (Frio 1,5 kW Calor 1,7 kW) (material) | 761.48 |
| SAM017FNLDEHEU | AM017FNLDEH/EU U.Interior de Conducto Baja Silueta (Frio 1,7 kW Calor 2,0 kW) (material) | 758.91 |
| SAM017HN1DEHEU | AM017HN1DEH/EU U.Interior Cassette 1 Via Deluxe (Frio 1,7 kW Calor 2,0 kW) (material) | 967.68 |
| SAM017KNLDEHEU | AM017KNLDEH/EU U.Interior de Conducto Baja Silueta (Frio 1,7 kW Calor 2,0 kW) Bomba de condensados includida (material) | 834.21 |
| SAM017NN1PEHEU | AM017NN1PEH/EU U.Interior Cassette 1 via WindFree (Frio 1,7 kW Calor 2,0 kW) (material) | 1060.08 |
| SAM022FN1DEHEU | AM022FN1DEH/EU U.Interior Cassette 1 Via (Frio 2,2 kW Calor 2,5 kW) (material) | 979.66 |
| SAM022FNLDEHEU | AM022FNLDEH/EU U.Interior de Conducto Baja Silueta (Frio 2,2 kW Calor 2,5 kW) (material) | 778.59 |
| SAM022FNMDEHEU | AM022FNMDEH/EU U.Interior de Conducto (Frio 2,2 kW Calor 2,5 kW) (material) | 786.29 |
| SAM022FNNDEHEU | AM022FNNDEH/EU U.Interior Cassette Mini 4 Vias (Frio 2,2 kW Calor 2,5 kW) (material) | 714.42 |
| SAM022HN1DEHEU | AM022HN1DEH/EU U.Interior Cassette 1 Via Deluxe (Frio 2,2 kW Calor 2,5 kW) (material) | 979.66 |
| SAM022JNADKHEU | AM022JNADKH/EU U.Interior Split de pared Gama AM5500 sin EEV (Frio 2,2 kW Calor 2,5 kW) (material) | 666.51 |
| SAM022JNVDKHEU | AM022JNVDKH/EU U.Interior Split de pared Gama AM5500 con EEV (Frio 2,2 kW Calor 2,5 kW) (material) | 811.96 |
| SAM022KNJDEHEU | AM022KNJDEH/EU U.Interior Consola de suelo (Frio 2,2 kW Calor 2,5 kW) (material) | 880.41 |
| SAM022KNLDEHEU | AM022KNLDEH/EU U.Interior de Conducto Baja Silueta (Frio 2,2 kW Calor 2,5 kW) Bomba de condensados includida (material) | 854.74 |
| SAM022KNMDEHEU | AM022KNMDEH/EU U.Interior de Conducto (Frio 2,2 kW Calor 2,5 kW) Bomba de condensados includida (material) | 858.16 |
| SAM022KNQDEHEU | AM022KNQDEH/EU U.Interior Split de pared Gama Boracay con EEV (Frio 2,2 kW Calor 2,5 kW) (material) | 681.05 |
| SAM022KNTDEHEU | AM022KNTDEH/EU U.Interior Split de pared Gama Boracay sin EEV (Frio 2,2 kW Calor 2,5 kW) (material) | 604.91 |
| SAM022NN1DEHEU | AM022NN1DEH/EU U.Interior Cassette 1 via WindFree (Frio 2,2 kW Calor 2,5 kW) (material) | 1072.92 |
| SAM022NN1PEHEU | AM022NN1PEH/EU U.Interior Cassette 1 via WindFree (Frio 2,2 kW Calor 2,5 kW) (material) | 1072.92 |
| SAM022NNNDEHEU | AM022NNNDEH/EU U.Interior Cassette Mini 4 vías WindFree (Frio 2,2 kW Calor 2,5 kW) (material) | 783.73 |
| SAM028FN1DEHEU | AM028FN1DEH/EU U.Interior Cassette 1 Via (Frio 2,8 kW Calor 3,2 kW) (material) | 1011.31 |
| SAM028FNJDEHEU | AM028FNJDEH/EU U.Interior Consola de suelo (Frio 2,8 kW Calor 3,2 kW) (material) | 967.68 |
| SAM028FNLDEHEU | AM028FNLDEH/EU U.Interior de Conducto Baja Silueta (Frio 2,8 kW Calor 3,2 kW) (material) | 800.84 |
| SAM028FNMDEHEU | AM028FNMDEH/EU U.Interior de Conducto (Frio 2,8 kW Calor 3,2 kW) (material) | 821.37 |
| SAM028FNNDEHEU | AM028FNNDEH/EU U.Interior Cassette Mini 4 Vias (Frio 2,8 kW Calor 3,2 kW) (material) | 746.08 |
| SAM028JNADKHEU | AM028JNADKH/EU U.Interior Split de pared Gama AM5500 sin EEV (Frio 2,8 kW Calor 3,2 kW) (material) | 695.6 |
| SAM028JNVDKHEU | AM028JNVDKH/EU U.Interior Split de pared Gama AM5500 con EEV (Frio 2,8 kW Calor 3,2 kW) (material) | 845.33 |
| SAM028KNLDEHEU | AM028KNLDEH/EU U.Interior de Conducto Baja Silueta (Frio 2,8 kW Calor 3,2 kW) Bomba de condensados includida (material) | 876.99 |
| SAM028KNMDEHEU | AM028KNMDEH/EU U.Interior de Conducto (Frio 2,8 kW Calor 3,2 kW) Bomba de condensados includida (material) | 894.1 |
| SAM028KNQDEHEU | AM028KNQDEH/EU U.Interior Split de pared Gama Boracay con EEV (Frio 2,8 kW Calor 3,2 kW) (material) | 703.3 |
| SAM028KNTDEHEU | AM028KNTDEH/EU U.Interior Split de pared Gama Boracay sin EEV (Frio 2,8 kW Calor 3,2 kW) (material) | 630.57 |
| SAM028NN1DEHEU | AM028NN1DEH/EU U.Interior Cassette 1 via WindFree (Frio 2,8 kW Calor 3,2 kW) (material) | 1107.14 |
| SAM028NNNDEHEU | AM028NNNDEH/EU U.Interior Cassette Mini 4 vías WindFree (Frio 2,8 kW Calor 3,2 kW) (material) | 818.81 |
| SAM036FN1DEHEU | AM036FN1DEH/EU U.Interior Cassette 1 Via (Frio 3,6 kW Calor 4,0 kW) (material) | 1078.91 |
| SAM036FNJDEHEU | AM036FNJDEH/EU U.Interior Consola de suelo (Frio 3,6 kW Calor 4,0 kW) (material) | 1020.73 |
| SAM036FNLDEHEU | AM036FNLDEH/EU U.Interior de Conducto Baja Silueta (Frio 3,6 kW Calor 4,0 kW) (material) | 814.53 |
| SAM036FNNDEHEU | AM036FNNDEH/EU U.Interior Cassette Mini 4 Vias (Frio 3,6 kW Calor 4,0 kW) (material) | 777.74 |
| SAM036HNMPKHEU | AM036HNMPKH/EU U.Interior de Conducto (Frio 3,6 kW Calor 4,0 kW) (material) | 884.69 |
| SAM036JNADKHEU | AM036JNADKH/EU U.Interior Split de pared Gama AM5500 sin EEV (Frio 3,6 kW Calor 4,0 kW) (material) | 754.64 |
| SAM036JNVDKHEU | AM036JNVDKH/EU U.Interior Split de pared Gama AM5500 con EEV (Frio 3,6 kW Calor 4,0 kW) (material) | 900.94 |
| SAM036KNLDEHEU | AM036KNLDEH/EU U.Interior de Conducto Baja Silueta (Frio 3,6 kW Calor 4,0 kW) Bomba de condensados includida (material) | 892.39 |
| SAM036KNMDEHEU | AM036KNMDEH/EU U.Interior de Conducto (Frio 3,6 kW Calor 4,0 kW) Bomba de condensados includida (material) | 918.05 |
| SAM036KNQDEHEU | AM036KNQDEH/EU U.Interior Split de pared Gama Boracay con EEV (Frio 3,6 kW Calor 4,0 kW) (material) | 752.92 |
| SAM036KNTDEHEU | AM036KNTDEH/EU U.Interior Split de pared Gama Boracay sin EEV (Frio 3,6 kW Calor 4,0 kW) (material) | 683.62 |
| SAM036MNFDEHEU | AM036MNFDEH/EU U.Interior Consola de suelo de alta presión (Frio 3,6 kW Calor 4,0 kW) (material) | 973.67 |
| SAM036NN1DEHEU | AM036NN1DEH/EU U.Interior Cassette 1 via WindFree (Frio 3,6 kW Calor 4,0 kW) (material) | 1182.43 |
| SAM036NNNDEHEU | AM036NNNDEH/EU U.Interior Cassette Mini 4 vías WindFree (Frio 3,6 kW Calor 4,0 kW) (material) | 852.17 |
| SAM040FXMDEHEU | AM040FXMDEH/EU U.E. DVM ECO 4hp FRIO 12,5kW CALOR 14 kW MF (material) | 3478.85 |
| SAM040FXMDGHEU | AM040FXMDGH/EU U.E. DVM ECO 4hp FRIO 12,5 kW CALOR 14 kW 3F (material) | 3681.63 |
| SAM040KXMDEHEU | AM040KXMDEH/EU U.E. DVM ECO 4hp FRIO 12,5kW CALOR 14 kW MF (material) | 3484.84 |
| SAM040NXMDEREU | AM040NXMDER/EU U.E. DVM ECO NEW BC/HR 4hp FRIO 12,5kW CALOR 14 kW MF (material) | 3652.54 |
| SAM040NXMDGREU | AM040NXMDGR/EU U.E. DVM ECO NEW BC/HR 4hp FRIO 12,5kW CALOR 14 kW TF (material) | 3865.58 |
| SAM045FN4DEHEU | AM045FN4DEH/EU U.Interior Cassette 4 Vias (Frio 4,5 kW Calor 5,0 kW) (material) | 835.06 |
| SAM045FNLDEHEU | AM045FNLDEH/EU U.Interior de Conducto Baja Silueta (Frio 4,5 kW Calor 5,0 kW) (material) | 860.73 |
| SAM045FNNDEHEU | AM045FNNDEH/EU U.Interior Cassette Mini 4 Vias (Frio 4,5 kW Calor 5,0 kW) (material) | 826.51 |
| SAM045HNMPKHEU | AM045HNMPKH/EU U.Interior de Conducto (Frio 4,5 kW Calor 5,0 kW) (material) | 965.11 |
| SAM045JNADKHEU | AM045JNADKH/EU U.Interior Split de pared Gama AM5500 sin EEV (Frio 4,5 kW Calor 5,0 kW) (material) | 783.73 |
| SAM045JNVDKHEU | AM045JNVDKH/EU U.Interior Split de pared Gama AM5500 con EEV (Frio 4,5 kW Calor 5,0 kW) (material) | 937.73 |
| SAM045KN4DEHEU | AM045KN4DEH/EU Cassette 360º Ø 840 FRIO 4,5 kW, CALOR 5,0 kW (material) | 1143.93 |
| SAM045KNJDEHEU | AM045KNJDEH/EU U.Interior Consola de suelo (Frio 4,5 kW Calor 5,0 kW) (material) | 1039.55 |
| SAM045KNLDEHEU | AM045KNLDEH/EU U.Interior de Conducto Baja Silueta (Frio 4,5 kW Calor 5,0 kW) Bomba de condensados includida (material) | 919.77 |
| SAM045KNMDEHEU | AM045KNMDEH/EU U.Interior de Conducto (Frio 4,5 kW Calor 5,0 kW) Bomba de condensados includida (material) | 998.48 |
| SAM045KNQDEHEU | AM045KNQDEH/EU U.Interior Split de pared Gama Boracay con EEV (Frio 4,5 kW Calor 5,0 kW) (material) | 783.73 |
| SAM045KNTDEHEU | AM045KNTDEH/EU U.Interior Split de pared Gama Boracay sin EEV (Frio 4,5 kW Calor 5,0 kW) (material) | 712.71 |
| SAM045NN4DEHEU | AM045NN4DEH/EU U.Interior Cassette 4 vías WindFree (Frio 4,5 kW Calor 5,0 kW) (material) | 915.49 |
| SAM045NNNDEHEU | AM045NNNDEH/EU U.Interior Cassette Mini 4 vías WindFree (Frio 4,5 kW Calor 5,0 kW) (material) | 905.22 |
| SAM050FNKDEHEU | AM050FNKDEH/EU Caudal 500 m3/h (Frío 3,6kW Calor 4,0kW) (material) | 2186.05 |
| SAM050FXMDEHEU | AM050FXMDEH/EU U.E. DVM ECO 5hp FRIO 14,0 kW CALOR 16 kW MF (material) | 3959.7 |
| SAM050FXMDGHEU | AM050FXMDGH/EU U.E. DVM ECO 5hp FRIO 14,0 kW CALOR 16 kW 3F (material) | 4166.75 |
| SAM050KXMDEHEU | AM050KXMDEH/EU U.E. DVM ECO 5hp FRIO 14,0 kW CALOR 16 kW MF (material) | 3958.84 |
| SAM050NXMDEREU | AM050NXMDER/EU U.E. DVM ECO NEW BC/HR 5hp FRIO 14,0 kW CALOR 16 kW MF (material) | 4157.34 |
| SAM050NXMDGREU | AM050NXMDGR/EU U.E. DVM ECO NEW BC/HR 5hp FRIO 14,0 kW CALOR 16 kW TF (material) | 4375.52 |
| SAM056FN2DEHEU | AM056FN2DEH/EU U.Interior Cassette 2 Vias (Frio 5,6 kW Calor 6,3 kW) (material) | 1221.79 |
| SAM056FN4DEHEU | AM056FN4DEH/EU U.Interior Cassette 4 Vias (Frio 5,6 kW Calor 6,3 kW) (material) | 885.54 |
| SAM056FNCDEHEU | AM056FNCDEH/EU U.Interior Consola de Suelo-Techo (Frio 5,6 kW Calor 6,3 kW) (material) | 1044.68 |
| SAM056FNJDEHEU | AM056FNJDEH/EU U.Interior Consola de suelo (Frio 5,6 kW Calor 6,3 kW) (material) | 1138.8 |
| SAM056FNLDEHEU | AM056FNLDEH/EU U.Interior de Conducto Baja Silueta (Frio 5,6 kW Calor 6,3 kW) (material) | 919.77 |
| SAM056FNNDEHEU | AM056FNNDEH/EU U.Interior Cassette Mini 4 Vias (Frio 5,6 kW Calor 6,3 kW) (material) | 906.08 |
| SAM056HNMPKHEU | AM056HNMPKH/EU U.Interior de Conducto (Frio 5,6 kW Calor 6,3 kW) (material) | 1008.75 |
| SAM056JN1DEHEU | AM056JN1DEH/EU U.Interior Cassette 1 Via (Frio 5,6 kW Calor 6,3 kW) (material) | 1094.31 |
| SAM056JNADKHEU | AM056JNADKH/EU U.Interior Split de pared Gama AM5500 sin EEV (Frio 5,6 kW Calor 6,3 kW) (material) | 811.96 |
| SAM056JNVDKHEU | AM056JNVDKH/EU U.Interior Split de pared Gama AM5500 con EEV (Frio 5,6 kW Calor 6,3 kW) (material) | 965.97 |
| SAM056KN4DEHEU | AM056KN4DEH/EU Cassette 360º Ø 840 FRIO 5,6 kW, CALOR 6,3 kW (material) | 1213.24 |
| SAM056KNLDEHEU | AM056KNLDEH/EU U.Interior de Conducto Baja Silueta (Frio 5,6 kW Calor 6,3 kW) Bomba de condensados includida (material) | 1013.03 |
| SAM056KNMDEHEU | AM056KNMDEH/EU U.Interior de Conducto (Frio 5,6 kW Calor 6,3 kW) Bomba de condensados includida (material) | 1037.84 |
| SAM056KNQDEHEU | AM056KNQDEH/EU U.Interior Split de pared Gama Boracay con EEV (Frio 5,6 kW Calor 6,3 kW) (material) | 803.4 |
| SAM056KNTDEHEU | AM056KNTDEH/EU U.Interior Split de pared Gama Boracay sin EEV (Frio 5,6 kW Calor 6,3 kW) (material) | 740.95 |
| SAM056MNFDEHEU | AM056MNFDEH/EU U.Interior Consola de suelo de alta presión (Frio 5,6 kW Calor 6,3 kW) (material) | 1087.46 |
| SAM056NN1DEHEU | AM056NN1DEH/EU U.Interior Cassette 1 via WindFree (Frio 5,6 kW Calor 6,3 kW) (material) | 1199.55 |
| SAM056NN4DEHEU | AM056NN4DEH/EU U.Interior Cassette 4 vías WindFree (Frio 5,6 kW Calor 6,3 kW) (material) | 969.39 |
| SAM056NNNDEHEU | AM056NNNDEH/EU U.Interior Cassette Mini 4 vías WindFree (Frio 5,6 kW Calor 6,3 kW) (material) | 991.64 |
| SAM060FNNDEHEU | AM060FNNDEH/EU U.Interior Cassette Mini 4 Vias (Frio 6,0 kW Calor 6,8 kW) (material) | 954.85 |
| SAM060FXMDEHEU | AM060FXMDEH/EU U.E. DVM ECO 6hp FRIO 15,5 kW CALOR 18 kW MF (material) | 4204.4 |
| SAM060FXMDGHEU | AM060FXMDGH/EU U.E. DVM ECO 6hp FRIO 15,5 kW CALOR 18 kW 3F (material) | 4452.52 |
| SAM060NNNDEHEU | AM060NNNDEH/EU U.Interior Cassette Mini 4 vías WindFree (Frio 6,0 kW Calor 6,8 kW) (material) | 1044.68 |
| SAM060NXMDEREU | AM060NXMDER/EU U.E. DVM ECO NEW BC/HR 6hp FRIO 15,5 kW CALOR 18 kW MF (material) | 4414.88 |
| SAM060NXMDGREU | AM060NXMDGR/EU U.E. DVM ECO NEW BC/HR 6hp FRIO 15,5 kW CALOR 18 kW TF (material) | 4674.98 |
| SAM071FN2DEHEU | AM071FN2DEH/EU U.Interior Cassette 2 Vias (Frio 7,1 kW Calor 8,0 kW) (material) | 1262.86 |
| SAM071FN4DEHEU | AM071FN4DEH/EU U.Interior Cassette 4 Vias (Frio 7,1 kW Calor 8,0 kW) (material) | 983.94 |
| SAM071FNCDEHEU | AM071FNCDEH/EU U.Interior Consola de Suelo-Techo (Frio 7,1 kW Calor 8,0 kW) (material) | 1150.78 |
| SAM071FNLDEHEU | AM071FNLDEH/EU U.Interior de Conducto Baja Silueta (Frio 7,1 kW Calor 8,0 kW) (material) | 1024.15 |
| SAM071HNMPKHEU | AM071HNMPKH/EU U.Interior de Conducto (Frio 7,1 kW Calor 8,0 kW) (material) | 1066.07 |
| SAM071JN1DEHEU | AM071JN1DEH/EU U.Interior Cassette 1 Via (Frio 7,1 kW Calor 8,0 kW) (material) | 1120.83 |
| SAM071JNADKHEU | AM071JNADKH/EU U.Interior Split de pared Gama AM5500 sin EEV (Frio 7,1 kW Calor 8,0 kW) (material) | 881.26 |
| SAM071JNVDKHEU | AM071JNVDKH/EU U.Interior Split de pared Gama AM5500 con EEV (Frio 7,1 kW Calor 8,0 kW) (material) | 1025 |
| SAM071KN4DEHEU | AM071KN4DEH/EU Cassette 360º Ø 840 FRIO 7,1 kW, CALOR 8,0 kW (material) | 1345.85 |
| SAM071KNLDEHEU | AM071KNLDEH/EU U.Interior de Conducto Baja Silueta (Frio 7,1 kW Calor 8,0 kW) Bomba de condensados includida (material) | 1119.12 |
| SAM071KNMDEHEU | AM071KNMDEH/EU U.Interior de Conducto (Frio 7,1 kW Calor 8,0 kW) Bomba de condensados includida (material) | 1091.74 |
| SAM071KNQDEHEU | AM071KNQDEH/EU U.Interior Split de pared Gama Boracay con EEV (Frio 6,8 kW Calor 7,0 kW) (material) | 858.16 |
| SAM071KNTDEHEU | AM071KNTDEH/EU U.Interior Split de pared Gama Boracay sin EEV (Frio 6,8 kW Calor 7,0 kW) (material) | 803.4 |
| SAM071MNFDEHEU | AM071MNFDEH/EU U.Interior Consola de suelo de alta presión (Frio 7,1 kW Calor 8,0 kW) (material) | 1150.78 |
| SAM071NN1DEHEU | AM071NN1DEH/EU U.Interior Cassette 1 via WindFree (Frio 7,1 kW Calor 8,0 kW) (material) | 1226.07 |
| SAM071NN4DEHEU | AM071NN4DEH/EU U.Interior Cassette 4 vías WindFree (Frio 7,1 kW Calor 8,0 kW) (material) | 1077.2 |
| SAM080FXMDGHEU | AM080FXMDGH/EU U.E. DVM ECO 8hp FRIO 22,4 kW CALOR 25,2 kW 3F (material) | 5996.87 |
| SAM080JXVAGHET | AM080JXVAGH/ET U.E. DVM Bomba de Calor (22,5 kW) 8 hp (material) | 6405.85 |
| SAM080JXVHGHET | AM080JXVHGH/ET U.E. DVM Bomba de Calor (22,5 kW) 8 hp (material) | 7335.02 |
| SAM080JXVHGRET | AM080JXVHGR/ET U.E. DVM Recuperación (22,5 kW) 8 hp (material) | 8144.42 |
| SAM080MXMDGHEU | AM080MXMDGH/EU U.E. DVM ECO 8hp FRIO 22,4 kW CALOR 25,2 kW 3F (material) | 5687.15 |
| SAM080MXWANREU | AM080MXWANR/EU U.E. DVM Water HR/BC (22,5 kW) 8 hp (material) | 8623.55 |
| SAM082JNADKHEU | AM082JNADKH/EU U.Interior Split de pared Gama AM5500 sin EEV (Frio 8,2 kW Calor 8,5 kW) (material) | 934.31 |
| SAM082JNVDKHEU | AM082JNVDKH/EU U.Interior Split de pared Gama AM5500 con EEV (Frio 8,2 kW Calor 8,5 kW) (material) | 1091.74 |
| SAM090FN4DEHEU | AM090FN4DEH/EU U.Interior Cassette 4 Vias (Frio 9,0 kW Calor 10,0 kW) (material) | 1127.68 |
| SAM090FNLDEHEU | AM090FNLDEH/EU U.Interior de Conducto Baja Silueta (Frio 9,0 kW Calor 10,0 kW) (material) | 1416.01 |
| SAM090HNMPKHEU | AM090HNMPKH/EU U.Interior de Conducto (Frio 9,0 kW Calor 10,0 kW) (material) | 1350.13 |
| SAM090KN4DEHEU | AM090KN4DEH/EU Cassette 360º Ø 840 FRIO 9,0 kW, CALOR 10,0 kW (material) | 1542.64 |
| SAM090KNLDEHEU | AM090KNLDEH/EU U.Interior de Conducto Baja Silueta (Frio 9,0 kW Calor 10,0 kW) Bomba de condensados includida (material) | 1376.65 |
| SAM090KNMDEHEU | AM090KNMDEH/EU U.Interior de Conducto (Frio 9,0 kW Calor 10,0 kW) Bomba de condensados includida (material) | 1350.13 |
| SAM090NN4DEHEU | AM090NN4DEH/EU U.Interior Cassette 4 vías WindFree (Frio 9,0 kW Calor 10,0 kW) (material) | 1235.48 |
| SAM100FNKDEHEU | AM100FNKDEH/EU Caudal 1000 m3/h (Frío 7,1kW Calor 8,0kW) (material) | 3650.83 |
| SAM100JXVAGHET | AM100JXVAGH/ET U.E. DVM Bomba de Calor (28,0 kW) 10 hp (material) | 7528.39 |
| SAM100JXVHGHET | AM100JXVHGH/ET U.E. DVM Bomba de Calor (33,5 kW) 12 hp (material) | 8649.22 |
| SAM100JXVHGRET | AM100JXVHGR/ET U.E. DVM Recuperación (28,0 kW) 10 hp (material) | 9240.44 |
| SAM100KXMDGHEU | AM100KXMDGH/EU U.E. DVM ECO 10hp FRIO 28,0 kW CALOR 31,5 kW 3F (material) | 6945.73 |
| SAM100MXVDGHET | AM100MXVDGH/ET U.E. DVM Bomba de Calor (28,0 kW) 10 hp (material) | 6399 |
| SAM100MXWANREU | AM100MXWANR/EU U.E. DVM Water HR/BC (28,0 kW) 10 hp (material) | 9943.74 |
| SAM112FN4DEHEU | AM112FN4DEH/EU U.Interior Cassette 4 Vias (Frio 11,2 kW Calor 12,5 kW) (material) | 1293.66 |
| SAM112FNLDEHEU | AM112FNLDEH/EU U.Interior de Conducto Baja Silueta (Frio 11,2 kW Calor 12,5 kW) (material) | 1688.95 |
| SAM112HNHPKHEU | AM112HNHPKH/EU U.Interior de Conducto Alta Presion (Frio 11,2 kW Calor 12,5 kW) (material) | 1858.35 |
| SAM112HNMPKHEU | AM112HNMPKH/EU U.Interior de Conducto (Frio 11,2 kW Calor 12,5 kW) (material) | 1635.04 |
| SAM112JNCDKHEU | AM112JNCDKH/EU U.Interior Consola de Techo (Frio 11,2 kW Calor 12,5 kW) (material) | 1564.89 |
| SAM112KN4DEHEU | AM112KN4DEH/EU Cassette 360º Ø 840 FRIO 11,2 kW, CALOR 12,5 kW (material) | 1771.08 |
| SAM112KNLDEHEU | AM112KNLDEH/EU U.Interior de Conducto Baja Silueta (Frio 11,2 kW Calor 12,0 kW) Bomba de condensados includida (material) | 1784.77 |
| SAM112KNMDEHEU | AM112KNMDEH/EU U.Interior de Conducto (Frio 11,2 kW Calor 12,5 kW) Bomba de condensados includida (material) | 1690.66 |
| SAM112NN4DEHEU | AM112NN4DEH/EU U.Interior Cassette 4 vías WindFree (Frio 11,2 kW Calor 12,5 kW) (material) | 1416.87 |
| SAM120JXVAGHET | AM120JXVAGH/ET U.E. DVM Bomba de Calor (33,5 kW) 12 hp (material) | 9098.41 |
| SAM120JXVHGHET | AM120JXVHGH/ET U.E. DVM Bomba de Calor (28,0 kW) 10 hp (material) | 10470.78 |
| SAM120JXVHGRET | AM120JXVHGR/ET U.E. DVM Recuperación (33,5 kW) 12 hp (material) | 11179.22 |
| SAM120KXMDGHEU | AM120KXMDGH/EU U.E. DVM ECO 12hp FRIO 33,5 kW CALOR 37,5 kW 3F (material) | 8330.94 |
| SAM120MXVDGHET | AM120MXVDGH/ET U.E. DVM Bomba de Calor (33,6 kW) 12 hp (material) | 7733.73 |
| SAM120MXWANREU | AM120MXWANR/EU U.E. DVM Water HR/BC (33,5 kW) 12 hp (material) | 11805.51 |
| SAM128FN4DEHEU | AM128FN4DEH/EU U.Interior Cassette 4 Vias (Frio 12,8 kW Calor 13,8 kW) (material) | 1435.69 |
| SAM128FNLDEHEU | AM128FNLDEH/EU U.Interior de Conducto Baja Silueta (Frio 12,8 kW Calor 13,8 kW) (material) | 1731.73 |
| SAM128HNHPKHEU | AM128HNHPKH/EU U.Interior de Conducto Alta Presion (Frio 12,8 kW Calor 13,8 kW) (material) | 1902.85 |
| SAM128HNMPKHEU | AM128HNMPKH/EU U.Interior de Conducto (Frio 12,8 kW Calor 13,8 kW) (material) | 1672.69 |
| SAM128KN4DEHEU | AM128KN4DEH/EU Cassette 360º Ø 840 FRIO 12,8 kW, CALOR 13,8 kW (material) | 1966.16 |
| SAM128KNLDEHEU | AM128KNLDEH/EU U.Interior de Conducto Baja Silueta (Frio 12,8 kW Calor 13,5 kW) Bomba de condensados includida (material) | 1825.84 |
| SAM128KNMDEHEU | AM128KNMDEH/EU U.Interior de Conducto (Frio 12,8 kW Calor 13,8 kW) Bomba de condensados includida (material) | 1813.86 |
| SAM128NN4DEHEU | AM128NN4DEH/EU U.Interior Cassette 4 vías WindFree (Frio 12,8 kW Calor 13,8 kW) (material) | 1573.44 |
| SAM140FN4DEHEU | AM140FN4DEH/EU U.Interior Cassette 4 Vias (Frio 14,0 kW Calor 16,0 kW) (material) | 1508.42 |
| SAM140FNLDEHEU | AM140FNLDEH/EU U.Interior de Conducto Baja Silueta (Frio 14,0 kW Calor 16,0 kW) (material) | 1767.66 |
| SAM140HNHPKHEU | AM140HNHPKH/EU U.Interior de Conducto Alta Presion (Frio 14,0 kW Calor 16,0 kW) (material) | 1955.89 |
| SAM140HNMPKHEU | AM140HNMPKH/EU U.Interior de Conducto (Frio 14,0 kW Calor 16,0 kW) (material) | 1718.04 |
| SAM140JNCDKHEU | AM140JNCDKH/EU U.Interior Consola de Suelo-Techo (Frio 14 kW Calor 16,0 kW) (material) | 1719.75 |
| SAM140JNPDKHTK | AM140JNPDKH/TK U.Interior de Columna vertical (Frio 14,0 kW Calor 16,0 kW) (material) | 1851.51 |
| SAM140JXVHGHET | AM140JXVHGH/ET U.E. DVM Bomba de Calor (40,0 kW) 14 hp (material) | 10833.56 |
| SAM140JXVHGRET | AM140JXVHGR/ET U.E. DVM Recuperación (40,0 kW) 14 hp (material) | 12833.94 |
| SAM140KN4DEHEU | AM140KN4DEH/EU Cassette 360º Ø 840 FRIO 14,0 kW, CALOR 16,0 kW (material) | 2066.26 |
| SAM140KNLDEHEU | AM140KNLDEH/EU U.Interior de Conducto Baja Silueta (Frio 14,0 kW Calor 15,0 kW) Bomba de condensados includida (material) | 1861.78 |
| SAM140KNMDEHEU | AM140KNMDEH/EU U.Interior de Conducto (Frio 14,0 kW Calor 16,0 kW) Bomba de condensados includida (material) | 1831.83 |
| SAM140KXMDGHEU | AM140KXMDGH/EU U.E. DVM ECO 14hp FRIO 40,0 kW CALOR 45,0 kW 3F (material) | 9552.73 |
| SAM140KXVAGHET | AM140KXVAGH/ET U.E. DVM Bomba de Calor (40,0 kW) 14 hp (material) | 10500.73 |
| SAM140MNEPEHEU | AM140MNEPEH/EU Unidad Interior Conducto 100pcto Aire exterior 14kW (material) | 2058.56 |
| SAM140MXVDGHET | AM140MXVDGH/ET U.E. DVM Bomba de Calor (40,0 kW) 14 hp (material) | 8926.43 |
| SAM140NN4DEHEU | AM140NN4DEH/EU U.Interior Cassette 4 vías WindFree (Frio 14,0 kW Calor 16,0 kW) (material) | 1651.3 |
| SAM140NXVHGHET | AM140NXVHGH/ET U.E. DVM Bomba de Calor (40,0 kW) 14 hp (material) | 10317.63 |
| SAM160FNBDEHEU | AM160FNBDEH/EU Unidad de intercambio de calor Aire - Agua de 16 kW (material) | 1542.64 |
| SAM160FNBFEBEU | AM160FNBFEB/EU Unidad de intercambio de calor Aire - Agua de 16 kW (material) | 4462.79 |
| SAM160FNBFGBEU | AM160FNBFGB/EU Unidad de intercambio de calor Aire - Agua de 16 kW (material) | 4624.5 |
| SAM160JXVHGHET | AM160JXVHGH/ET U.E. DVM Bomba de Calor (45,0 kW) 16 hp (material) | 12313.74 |
| SAM160JXVHGRET | AM160JXVHGR/ET U.E. DVM Recuperación (45,0 kW) 16 hp (material) | 14405.67 |
| SAM160KNMDEH1EU | AM160KNMDEH1EU U.Interior de Conducto (Frio 16,0 kW Calor 18,0 kW) Bomba de condensados includida (material) | 1914.82 |
| SAM160KNMDEHEU | AM160KNMDEH/EU Ud. Interior de Conducto Premium con capacidad en frío de 16,0 kW y en calor 18,0 kW. (material) | 0 |
| SAM160KXVAGHET | AM160KXVAGH/ET U.E. DVM Bomba de Calor (45,0 kW) 16 hp (material) | 11937.28 |
| SAM160MXVDGHET | AM160MXVDGH/ET U.E. DVM Bomba de Calor (45,0 kW) 16 hp (material) | 10084.91 |
| SAM160NXVHGHET | AM160NXVHGH/ET U.E. DVM Bomba de Calor (45,0 kW) 16 hp (material) | 11727.65 |
| SAM160NXVHGRET | AM160NXVHGR/ET U.E. DVM Recuperación (45,0 kW) 16 hp (material) | 13719.48 |
| SAM180JNHFKHEU | AM180JNHFKH/EU U.Interior de Conducto Alta Presion (Frio 18,4 kW Calor 25 kW) (material) | 2544.54 |
| SAM180JXVHGHET | AM180JXVHGH/ET U.E. DVM Bomba de Calor (50,5 kW) 18 hp (material) | 13601.41 |
| SAM180JXVHGRET | AM180JXVHGR/ET U.E. DVM Recuperación (50,5 kW) 18 hp (material) | 16000.5 |
| SAM180KXVAGHET | AM180KXVAGH/ET U.E. DVM Bomba de Calor (50,5 kW) 18 hp (material) | 13185.59 |
| SAM180MXVDGHET | AM180MXVDGH/ET U.E. DVM Bomba de Calor (50,5 kW) 18 hp (material) | 11207.45 |
| SAM180NXVHGHET | AM180NXVHGH/ET U.E. DVM Bomba de Calor (50,5 kW) 18 hp (material) | 12953.72 |
| SAM180NXVHGRET | AM180NXVHGR/ET U.E. DVM Recuperación (50,5 kW) 18 hp (material) | 15238.16 |
| SAM200JXVHGHET | AM200JXVHGH/ET U.E. DVM Bomba de Calor (56,0 kW) 20 hp (material) | 14984.91 |
| SAM200JXVHGRET | AM200JXVHGR/ET U.E. DVM Recuperación (56,0 kW) 20 hp (material) | 17741.64 |
| SAM200KXVAGHET | AM200KXVAGH/ET U.E. DVM Bomba de Calor (56,0 kW) 20 hp (material) | 14524.6 |
| SAM200MXWANREU | AM200MXWANR/EU U.E. DVM Water HR/BC (56,0 kW) 20 hp (material) | 18480.87 |
| SAM200NXVHGHET | AM200NXVHGH/ET U.E. DVM Bomba de Calor (56,0 kW) 20 hp (material) | 14271.34 |
| SAM200NXVHGRET | AM200NXVHGR/ET U.E. DVM Recuperación (56,0 kW) 20 hp (material) | 16897.17 |
| SAM220FNHDEHEU | AM220FNHDEH/EU U.Interior de Conducto Alta Presion (Frio 22,4 kW Calor 25 kW) (material) | 2734.48 |
| SAM220JXVHGHET | AM220JXVHGH/ET U.E. DVM Bomba de Calor (61,6 kW) 22 hp (material) | 16540.38 |
| SAM220JXVHGRET | AM220JXVHGR/ET U.E. DVM Recuperación (61,6 kW) 22 hp (material) | 19452.83 |
| SAM220KXVAGHET | AM220KXVAGH/ET U.E. DVM Bomba de Calor (61,6 kW) 22 hp (material) | 16033.01 |
| SAM220MNEPEHEU | AM220MNEPEH/EU Unidad Interior Conducto 100pcto Aire exterior 22kW (material) | 3410.41 |
| SAM220NXVAGHET | AM220NXVAGH/ET U.E. DVM Bomba de Calor (61,6 kW) 22 hp (material) | 15269.82 |
| SAM220NXVHGHET | AM220NXVHGH/ET U.E. DVM Bomba de Calor (61,6 kW) 22 hp (material) | 15752.38 |
| SAM220NXVHGRET | AM220NXVHGR/ET U.E. DVM Recuperación (61,6 kW) 22 hp (material) | 18526.22 |
| SAM224JNHFKHEU | AM224JNHFKH/EU U.Interior de Conducto Alta Presion (Frio 22,4 kW Calor 25 kW) (material) | 2809.78 |
| SAM240KXVAGHET | AM240KXVAGH/ET U.E. DVM Bomba de Calor (67,2 kW) 24 hp (material) | 17663.78 |
| SAM240KXVGGHET | AM240KXVGGH/ET U.E. DVM Bomba de Calor (67,2 kW) 24 hp (material) | 19411.76 |
| SAM240MXVGNRET | AM240MXVGNR/ET U.E. DVM Recuperación (67,2 kW) 24 hp (material) | 21367.65 |
| SAM250FNBFEBEU | AM250FNBFEB/EU Unidad de intercambio de calor Aire - Agua de 25 kW (material) | 5277.32 |
| SAM250FNBFGBEU | AM250FNBFGB/EU Unidad de intercambio de calor Aire - Agua de 25 kW (material) | 5549.4 |
| SAM260KXVAGHET | AM260KXVAGH/ET U.E. DVM Bomba de Calor (72,8 kW) 26 hp (material) | 18998.51 |
| SAM260KXVGGHET | AM260KXVGGH/ET U.E. DVM Bomba de Calor (72,8 kW) 26 hp (material) | 20941.57 |
| SAM260MXVGNRET | AM260MXVGNR/ET U.E. DVM Recuperación (73,6 kW) 26 hp (material) | 23180.66 |
| SAM280FNHDEHEU | AM280FNHDEH/EU U.Interior de Conducto Alta Presion (Frio 28 kW Calor 32 kW) (material) | 3113.51 |
| SAM280JNPDKHTK | AM280JNPDKH/TK U.Interior de Columna vertical (Frio 28 kW Calor 32 kW) (material) | 3471.15 |
| SAM280KXVAGHET | AM280KXVAGH/ET U.E. DVM Bomba de Calor (78,4 kW) 28 hp (material) | 19966.19 |
| SAM280KXVGGHET | AM280KXVGGH/ET U.E. DVM Bomba de Calor (78,4 kW) 28 hp (material) | 22180.47 |
| SAM280MNEPEHEU | AM280MNEPEH/EU Unidad Interior Conducto 100pcto Aire exterior28kW (material) | 3768.04 |
| SAM280MXVGNRET | AM280MXVGNR/ET U.E. DVM Recuperación (78,6 kW) 28 hp (material) | 23554.56 |
| SAM300KXVAGHET | AM300KXVAGH/ET U.E. DVM Bomba de Calor (84,0 kW) 30 hp (material) | 23689.74 |
| SAM300KXWANREU | AM300KXWANR/EU U.E. DVM Water HR/BC (84 kW) 30 hp (material) | 25678.15 |
| SAM300MXVANRET | AM300MXVANR/ET U.E. DVM Recuperación (84,0 kW) 30 hp (material) | 24455.07 |
| SAM320FNBDEHEU | AM320FNBDEH/EU Unidad de intercambio de calor Aire - Agua de 32 kW (material) | 2370 |
| SAM500FNBDEHEU | AM500FNBDEH/EU Unidad de intercambio de calor Aire - Agua de 50 kW (material) | 2779.83 |
| SAMCM-A00N | MCM-A00N Mando control de módulo DVM Chiller (material) | 177.11 |
| SAMCM-A202DN | MCM-A202DN Mando centralizado NASA DVM (material) | 144.6 |
| SAMCM-A300N | MCM-A300N Control centralizado táctil S-NET Mini (material) | 881.26 |
| SAMCM-C200 | MCM-C200 Selección de Modo (material) | 83.85 |
| SAMCM-C210N | MCM-C210N Tarjeta Corte alimentación (material) | 96.68 |
| SAMCM-D201N | MCM-D201N Control Kit AHU superiores de 1HP 1 etapa (material) | 396.14 |
| SAMCR-SMA | MCR-SMA Sensor de presencia para Cassette de 4 Vías S (600x600) (material) | 110.37 |
| SAMCR-SMC | MCR-SMC Cassette de 4 vías Wind-Free (material) | 110.37 |
| SAMCR-SMD | MCR-SMD Cassette de 4 vías Wind-Free (600x600) (material) | 110.37 |
| SAMCU-R4NEK0N | MCU-R4NEK0N MCU Principal para DVM ECO HR para conectar hasta 4 interiores con una potencia máxima de 22 kW (material) | 468.87 |
| SAMCU-S1NEK1N | MCU-S1NEK1N MCU para conectar 1 interior con una potencia máxima de 16 kW (material) | 544.16 |
| SAMCU-S2NEK2N | MCU-S2NEK2N MCU para conectar hasta 2 interiores con una potencia máxima de 31 kW (material) | 1142.22 |
| SAMCU-S4NEK3N | MCU-S4NEK3N MCU para conectar hasta 4 interiores con una potencia máxima de 61 kW (material) | 1562.32 |
| SAMCU-S6NEK2N | MCU-S6NEK2N MCU para conectar hasta 6 interiores con una potencia máxima de 61 kW (material) | 1880.6 |
| SAMCU-S6NEK3N | MCU-S6NEK3N MCU para conectar hasta 6 interiores con una potencia máxima de 22 kW (material) | 1057.52 |
| SAMDP-E075SEE3D | MDP-E075SEE3D Bomba de condensados Conducto Baja Silueta (2,2-14) kW DVM (material) | 143.74 |
| SAMDP-G075SP | MDP-G075SP Bomba de condensados Externa Conductos Deluxe (material) | 110.37 |
| SAMDP-G075SQ | MDP-G075SQ Bomba de condensados Interna Conductos Big Boy (material) | 110.37 |
| SAMDP-M075SGU1D | MDP-M075SGU1D Bomba de condensados Conductos Standard 9-11,2kW (material) | 143.74 |
| SAMDP-M075SGU2D | MDP-M075SGU2D Bomba de condensados Conductos Standard 12-14,kW (material) | 143.74 |
| SAMDP-M075SGU3 | MDP-M075SGU3 Bomba de condensados Interna Conductos FJM 5kW (material) | 143.74 |
| SAMDP-M075SGU3D | MDP-M075SGU3D Bomba de condensados Conductos Standard 4,5-7,1kW (material) | 143.74 |
| SAMDP-N047SNC1D | MDP-N047SNC1D Bomba de condensados Conducto Alta presion (22,4-28) kW DVM (material) | 143.74 |
| SAMEV-E32SA | MEV-E32SA Unidad interior de 4,5 kW a 9, kW (material) | 154.86 |
| SAMH026FJEA | MH026FJEA Ud. Interior tipo Consola de Suelo, para refrigerante R410A, con capacidad en frío de 2,6 kW y en calor de 2,9 kW. (material) | 584.37 |
| SAMH035FJEA | MH035FJEA Ud. Interior tipo Consola de Suelo, para refrigerante R410A, con capacidad en frío de 3,5 kW y en calor de 3,8 kW. (material) | 638.27 |
| SAMH052FJEA | MH052FJEA Ud. Interior tipo Consola de Suelo, para refrigerante R410A, con capacidad en frío de 5,2 kW y en calor de 5,6 kW. (material) | 752.07 |
| SAMH052FUEA | MH052FUEA Ud. Interior tipo Conducto Standard, para refrigerante R410A, con capacidad en frío de 5,2 kW y en calor de 5,6 kW. (material) | 709.29 |
| SAMHC-015EE | MHC-015EE Para EHS Split y Mono (material) | 49.62 |
| SAMIM-A00 | MIM-A00 Placa Ampliación RAC (material) | 37.65 |
| SAMIM-B07 | MIM-B07 Lonwoks (material) | 283.2 |
| SAMIM-B14 | MIM-B14 Controlador externo (material) | 27.38 |
| SAMIM-B14A | MIM-B14A Controlador externo (material) | 27.38 |
| SAMIM-B16N | MIM-B16N Módulo de distribución de Potencia para DMS 2.5 (material) | 432.08 |
| SAMIM-B17BN | MIM-B17BN DMS 2.5 con pasarela de comunicación a protocolo Bacnet/IP (material) | 2608.71 |
| SAMIM-B18BN | MIM-B18BN DMS 2.5 con pasarela de comunicación a protocolo Lonwoks (material) | 2608.71 |
| SAMIM-B19N | MIM-B19N Pasarela de integración a protocolo ModBus (material) | 177.11 |
| SAMIM-C02N | MIM-C02N Placa Convert (material) | 273.79 |
| SAMIM-C10N | MIM-C10N S- chequer (material) | 1327.88 |
| SAMIM-D01AN | MIM-D01AN DMS 2.5 (material) | 1564.89 |
| SAMIM-E03AN | MIM-E03AN Control kit para EHS MonoBloc de 9 kW, 12 kW, 14 kW y 16 kW (material) | 742.66 |
| SAMIM-E03BN | MIM-E03BN Control kit para EHS MonoBloc de 5kW (material) | 742.66 |
| SAMIM-F00N | MIM-F00N Kit FCU DVM Chiller (material) | 311.44 |
| SAMIM-F10N | MIM-F10N DVM Chiller PBA (material) | 75.29 |
| SAMIM-H03 | MIM-H03 Kit Wifi para equipos con protocolo No NASA (material) | 159.14 |
| SAMIM-H03N | MIM-H03N Kit Wifi para equipos con protocolo NASA (material) | 203.63 |
| SAMIM-N01 | MIM-N01 Convertidor NASA- R485 (material) | 255.82 |
| SAMIM-N10 | MIM-N10 Convertidor NASA- R485 -ERV (material) | 255.82 |
| SAMOK-100GA | MOK-100GA Para módulos DVM exteriores pequeños de 8 , 10 y 12 HP (material) | 88.98 |
| SAMOK-200GA | MOK-200GA Para módulos DVM exteriores standard 14 a 22 HP (material) | 130.05 |
| SAMOK-300GA | MOK-300GA Para módulos DVM exteriores grandes de 24 a 30 HP (material) | 228.44 |
| SAMOS-C1 | MOS-C1 Sensor de CO? para ERV (material) | 172.83 |
| SAMRK-A00 | MRK-A00 Kit Receptor Remoto para conducto Standard Antiguo (material) | 54.76 |
| SAMRK-A10N | MRK-A10N Kit Receptor Remoto cable conducto Deluxe y Premium (material) | 53.05 |
| SAMRW-10A | MRW-10A Kit Receptor Remoto cable para conducto Standard Antiguo (material) | 54.76 |
| SAMRW-TA | MRW-TA Sensor de Temperatura externo (material) | 33.37 |
| SAMRW-TS | MRW-TS Sensor de Temperatura externo con posibilidad de control de zona (material) | 73.58 |
| SAMSD-CAN1 | MSD-CAN1 Para cassette de 4 vías y unidades de techo (material) | 100.1 |
| SAMSD-EAN1 | MSD-EAN1 Para recuperadores y conductos Premium (material) | 100.1 |
| SAMWR-SH10N | MWR-SH10N Control remoto por cable táctil 217 (material) | 62.46 |
| SAMWR-SH11N | MWR-SH11N Control remoto multifunción por cable, táctil con pantalla de gran pulgada. (material) | 104.38 |
| SAMWR-VH12N | MWR-VH12N Mando por cable para ERV (material) | 68.45 |
| SAMWR-WE13 | MWR-WE13 Control remoto multifunción por cable. Para equipos con protocolo No NASA (material) | 64.17 |
| SAMWR-WE13N | MWR-WE13N Control remoto multifunción por cable. (material) | 81.28 |
| SAMWR-WW00N | MWR-WW00N Control para Hydrokit de DVM (material) | 165.13 |
| SAMWR-ZS00N | MWR-ZS00N Mando Zonificado Táctil (material) | 586.94 |
| SAMWR-ZS10N | MWR-ZS10N Control remoto por cable Premium Táctil con posibilidad de integración en sistema de zonificación (material) | 319.14 |
| SAMXD-A12K2A | MXD-A12K2A Para equipos de DVM de 8 a 12 HP (material) | 145.45 |
| SAMXD-A38K2A | MXD-A38K2A Para equipos de DVM de 14 a 16 HP (material) | 163.42 |
| SAMXD-A58K2A | MXD-A58K2A Para equipos de DVM de 18 a 22 HP (material) | 178.82 |
| SAMXD-A64K100E | MXD-A64K100E EEV Kit AHU superiores de 1HP 1 etapa (material) | 169.41 |
| SAMXD-E24K132A | MXD-E24K132A 1 unidad interior hasta 3,6 kW y 1 unidad interior de 4,5 kW a 9, kW (material) | 398.71 |
| SAMXD-E24K200A | MXD-E24K200A 2 unidades interiores hasta 3,6 kW (material) | 398.71 |
| SAMXD-E24K232A | MXD-E24K232A 2 unidades interiores hasta 3,6 kW y 1 unidad interior de 4,5 kW a 9, kW (material) | 488.55 |
| SAMXD-E24K300A | MXD-E24K300A 3 unidades interiores hasta 3,6 kW (material) | 488.55 |
| SAMXD-E32K200A | MXD-E32K200A 2 unidades interiores de 4,5 kW a 9, kW (material) | 398.71 |
| SAMXD-E32K224A | MXD-E32K224A 1 unidad interior hasta 3,6 kW y 2 unidades interiores de 4,5 kW a 9, kW (material) | 488.55 |
| SAMXD-E32K300A | MXD-E32K300A 3 unidades interiores de 4,5 kW a 9, kW (material) | 488.55 |
| SAMXD-K025AN | MXD-K025AN Kit AHU 2,5HP (Frio 7,1 kW Calor 8, kW) (material) | 930.03 |
| SAMXD-K050AN | MXD-K050AN Kit AHU 5, HP (Frio 14, kW Calor 16,8 kW) (material) | 1022.44 |
| SAMXD-K075AN | MXD-K075AN Kit AHU 7,5 HP (Frio 22,4 kW Calor 25, kW) (material) | 1119.98 |
| SAMXD-K100AN | MXD-K100AN Kit AHU 1, HP (Frio 28, kW Calor 31,5 kW) (material) | 1179.87 |
| SAMXJ-2D2509K | MXJ-2D2509K 0 (material) | 130.05 |
| SAMXJ-3D2509K | MXJ-3D2509K 0 (material) | 165.13 |
| SAMXJ-4D2509K | MXJ-4D2509K 0 (material) | 243.84 |
| SAMXJ-HA2512M | MXJ-HA2512M Colector de 4 puertos para potencias hasta 45 kW. (material) | 88.13 |
| SAMXJ-HA3115M | MXJ-HA3115M Colector de 8 puertos para potencias hasta 70,3 kW. (material) | 258.39 |
| SAMXJ-HA3819M | MXJ-HA3819M Colector de 8 puertos para potencias superiores a 70,3 kW. (material) | 267.8 |
| SAMXJ-TA3100M | MXJ-TA3100M Distribuidor de unidades exteriores (sistemas HR), para potencias hasta 48 HP. (material) | 130.05 |
| SAMXJ-TA3419M | MXJ-TA3419M Distribuidor de unidades exteriores, para potencias hasta 48 HP. (material) | 212.19 |
| SAMXJ-TA3800M | MXJ-TA3800M Distribuidor de unidades exteriores (sistemas HR), para potencias superiores a 48 HP. (material) | 145.45 |
| SAMXJ-TA4122M | MXJ-TA4122M Distribuidor de unidades exteriores, para potencias superiores a 48 HP. (material) | 285.77 |
| SAMXJ-YA1500M | MXJ-YA1500M Distribuidor (Sistemas HR) para potencias hasta 22,4 kW. (material) | 64.17 |
| SAMXJ-YA1509M | MXJ-YA1509M Distribuidor para potencias hasta 15,0 kW. (material) | 78.71 |
| SAMXJ-YA2500M | MXJ-YA2500M Distribuidor (Sistemas HR) para potencias superiores a 22,4 y hasta 70,3 kW. (material) | 101.82 |
| SAMXJ-YA2512M | MXJ-YA2512M Distribuidor para potencias superiores a 15,0 y hasta 4,6 kW. (material) | 144.6 |
| SAMXJ-YA2812M | MXJ-YA2812M Distribuidor para potencias superiores a 40,0 y hasta 45,0 kW. (material) | 179.68 |
| SAMXJ-YA2815M | MXJ-YA2815M Distribuidor para potencias superiores a 45,0 y hasta 70,3 kW. (material) | 179.68 |
| SAMXJ-YA3100M | MXJ-YA3100M Distribuidor (Sistemas HR) para potencias superiores a 70,3 y hasta 135,2 kW. (material) | 163.42 |
| SAMXJ-YA3419M | MXJ-YA3419M Distribuidor para potencias superiores a 70,3 y hasta 98,4 kW. (material) | 220.74 |
| SAMXJ-YA3800M | MXJ-YA3800M Distribuidor (Sistemas HR) para potencias superiores a 135,2 kW. (material) | 165.99 |
| SAMXJ-YA4119M | MXJ-YA4119M Distribuidor para potencias superiores a 98,4 y hasta 135,2 kW. (material) | 258.39 |
| SAMXJ-YA4422M | MXJ-YA4422M Distribuidor para potencias superiores a 135,2 kW. (material) | 468.87 |
| SAN026JSKLKNEU | AN026JSKLKN/EU Caudal 250 m3/h (material) | 1223.5 |
| SAN035JSKLKNEU | AN035JSKLKN/EU Caudal 350 m3/h (material) | 1453.66 |
| SAN050JSKLKNEU | AN050JSKLKN/EU Caudal 500 m3/h (material) | 1591.41 |
| SAN080JSKLKNEU | AN080JSKLKN/EU Caudal 800 m3/h (material) | 2261.34 |
| SAN100JSKLKNEU | AN100JSKLKN/EU Caudal 1000 m3/h (material) | 2653.2 |
| SANJ026LHXEA | NJ026LHXEA Ud. Interior tipo Conducto Slim, para refrigerante R410A, con capacidad en frío de 2,6 kW y en calor de 2,9 kW. (material) | 576.67 |
| SANJ035LHXEA | NJ035LHXEA Ud. Interior tipo Conducto Slim, para refrigerante R410A, con capacidad en frío de 3,5 kW y en calor de 3,8 kW. (material) | 598.06 |
| SAPC1BWFMAN | PC1BWFMAN Para modelos Wind-Free con potencias de 5.6 y 7.1 kW (material) | 221.6 |
| SAPC1BWSMAN | PC1BWSMAN Panel cassette 1 vías (material) | 213.04 |
| SAPC1MWFMAN | PC1MWFMAN Para modelos Wind-Free con potencias de 1.7 y 2.2kW (material) | 221.6 |
| SAPC1NUPMAN | PC1NUPMAN Panel cassette 1 vías Fascia (material) | 213.04 |
| SAPC1NUSMAN | PC1NUSMAN Panel cassette 1 vías (material) | 213.04 |
| SAPC1NWFMAN | PC1NWFMAN Ud. Panel WindFree para Cassette de 1 Vía. Dimensiones (WxHxD): 1198x35x500 mm (material) | 221.6 |
| SAPC1NWSMAN | PC1NWSMAN Panel cassette 1 vías new (material) | 213.04 |
| SAPC2NUSMEN | PC2NUSMEN Panel cassette 2 vías (material) | 213.04 |
| SAPC4NBNMAN | PC4NBNMAN Panel para cassette 360° con diseño circular negro. (material) | 203.63 |
| SAPC4NBSKAN | PC4NBSKAN Panel 4 Vías S (84x84) Negro (material) | 249.83 |
| SAPC4NUDMAN | PC4NUDMAN Panel para cassette 360° con diseño cuadrado blanco. (material) | 220.74 |
| SAPC4NUFMAN | PC4NUFMAN Panel WindFree para Cassette de 4 Vías (material) | 221.6 |
| SAPC4NUNMAN | PC4NUNMAN Panel para cassette 360° con diseño circular blanco. (material) | 203.63 |
| SAPC4NUSKA | PC4NUSKA Panel 4 Vías S (84x84) 216 (material) | 189.09 |
| SAPC4NUSKAN | PC4NUSKAN Panel 4 Vías S (84x84) (material) | 174.54 |
| SAPC4NUSKEN | PC4NUSKEN Panel 4 Vías S (84x84) Stripe (material) | 221.6 |
| SAPC4SUFMAN | PC4SUFMAN Ud. Panel WindFree para Mini Cassette de 4 Vías. Dimensiones (WxHxD): 620x57x620 mm (material) | 207.05 |
| SAPC4SUSMAN | PC4SUSMAN Waffle (material) | 195.08 |
| SAPC4SUSMFN | PC4SUSMFN Panel 4 Vías 57x57 Clásico (62x62) (material) | 174.54 |
| SAP-SAC-1NXXS02S | P-SAC-1NXXS02S Garantía de 1 año adicional para unidad exterior e interior de CAC (material) | 171.97 |
| SAP-SAC-1SXXS09S | P-SAC-1SXXS09S Garantía de 1 año adicional para módulo de unidad exterior de DVM S (material) | 360.21 |
| SAP-SAC-1SXXS10S | P-SAC-1SXXS10S Garantía de 1 año adicional para unidad interior de DVM S (material) | 56.47 |
| SAP-SAC-1SXXS18S | P-SAC-1SXXS18S Garantía de 1 año adicional para unidad exterior e Hydrokit de EHS (material) | 287.48 |
| SAP-SAC-1SXXS28S | P-SAC-1SXXS28S Garantía de 1 año adicional para unidad exterior de DVM ECO (material) | 325.98 |
| SAP-SAC-2NXXS02S | P-SAC-2NXXS02S Garantía de 2 años adicionales para unidad exterior e interior de CAC (material) | 198.5 |
| SAP-SAC-2SXXS09S | P-SAC-2SXXS09S Garantía de 2 años adicionales para módulo de unidad exterior de DVM S (material) | 361.06 |
| SAP-SAC-2SXXS10S | P-SAC-2SXXS10S Garantía de 2 años adicionales para unidad interior de DVM S (material) | 53.9 |
| SAP-SAC-2SXXS18S | P-SAC-2SXXS18S Garantía de 2 años adicionales para unidad exterior e Hydrokit de EHS (material) | 386.73 |
| SAP-SAC-2SXXS28S | P-SAC-2SXXS28S Garantía de 2 años adicionales para unidad exterior de DVM ECO (material) | 361.06 |
| SAP-SAC-3NXXS02S | P-SAC-3NXXS02S Garantía de 3 años adicionales para unidad exterior e interior de CAC (material) | 240.42 |
| SAP-SAC-3SXXS09S | P-SAC-3SXXS09S Garantía de 3 años adicionales para módulo de unidad exterior de DVM S (material) | 574.1 |
| SAP-SAC-3SXXS10S | P-SAC-3SXXS10S Garantía de 3 años adicionales para unidad interior de DVM S (material) | 86.42 |
| SAP-SAC-3SXXS18S | P-SAC-3SXXS18S Garantía de 3 años adicionales para unidad exterior e Hydrokit de EHS (material) | 467.16 |
| SAP-SAC-3SXXS28S | P-SAC-3SXXS28S Garantía de 3 años adicionales para unidad exterior de DVM ECO (material) | 505.66 |
| SAR07NXCXAWKNEU | AR07NXCXAWKNEU Ud. Interior tipo Mural gama WindFree Pure, con capacidad en frío 2,0 kW y en calor 2,2 kW. Compatible con sistem (material) | 412.4 |
| SAR07NXFHBWKNEU | AR07NXFHBWKNEU U.Interior compatible FJM 2,0 kW FRIO,CALOR 2,2 kW RECTANGULAR r32 PREMIUM (material) | 245.56 |
| SAR07NXFPEWQNEU | AR07NXFPEWQNEU U.Interior compatible FJM 2,0 kW FRIO,CALOR 2,2 kW RECTANGULAR r32 (material) | 241.28 |
| SAR07NXPXBWKNEU | AR07NXPXBWKNEU U.Interior compatible FJM 2,0 kW FRIO,CALOR 2,2 kW WIFI A++ 10 AÑOS GARANTIA, IONIZADOR, WINDFREE (material) | 361.92 |
| SAR07NXWSAURNEU | AR07NXWSAURNEU U.Interior compatible FJM 2,0 kW FRIO,CALOR 2,2 kW WIFI, TRIANGULAR SMART HOME (material) | 276.36 |
| SAR07NXWXCWKNEU | AR07NXWXCWKNEU U.Interior compatible FJM 2,0 kW FRIO,CALOR 2,2 kW WIFI, A++ 10 AÑOS GARANTIA, WINDFREE (material) | 309.73 |
| SAR07RXFPEWQNEU | AR07RXFPEWQNEU Ud. Interior tipo Mural gama R-5400, con capacidad en frío 2,0 kW y en calor 2,2 kW. Compatible con sistemas FJM. (material) | 241.28 |
| SAR07RXWXCWKNEU | AR07RXWXCWKNEU Ud. Interior tipo Mural gama WindFree Light, con capacidad en frío 2,0 kW y en calor 2,2 kW. Compatible con siste (material) | 292.61 |
| SAR09KSWSBWKNET | AR09KSWSBWKNET U.Interior Split de pared compatible FJM FRIO 2,5 kW,CALOR 3,3 kW WIFI A++/A+ TRIANGULAR SMART HOME r410a (material) | 425.23 |
| SAR09KSWSBWKXET | AR09KSWSBWKXET U.Exterior para Split de pared FRIO 2,5 kW, CALOR 3,3 kW (material) | 444.91 |
| SAR09MSFPEWQNEU | AR09MSFPEWQNEU Ud. Interior tipo Mural gama MALDIVES, con capacidad en frío 2,5 kW y en calor 3,2 kW. Compatible con FJM. Refri (material) | 323.42 |
| SAR09MSFPEWQXEU | AR09MSFPEWQXEU Ud. Exterior para interior de gama MALDIVES, con capacidad en frío 2,5 kW y en calor 3,2 kW. Refrigerante R410A. (material) | 394.43 |
| SAR09MSPXBWKNEU | AR09MSPXBWKNEU U.Interior compatible FJM 2,5 kW FRIO,CALOR 3,2 kW WIFI A++/A+ 10 AÑOS GARANTIA, IONIZADOR, WINDFREE r410a (material) | 358.49 |
| SAR09MSPXBWKXEU | AR09MSPXBWKXEU U.Exterior para Split de pared FRIO 2,5 kW, CALOR 3,2 Kw r410a (material) | 427.8 |
| SAR09NXCXAWKNEU | AR09NXCXAWKNEU Ud. Interior tipo Mural gama WindFree Pure, con capacidad en frío 2,5 kW y en calor 3,2 kW. Compatible con sistem (material) | 429.51 |
| SAR09NXCXAWKXEU | AR09NXCXAWKXEU Ud. Exterior para interior de gama WindFree Ultra, con capacidad en frío 2,5 kW y en calor 3,2 kW. (material) | 511.65 |
| SAR09NXFHBWKNEU | AR09NXFHBWKNEU U.Interior Split de pared FRIO 2,5 kW, CALOR 3,3 Kw A++/A+ RECTANGULAR r32 PREMIUM (material) | 267.8 |
| SAR09NXFHBWKXEU | AR09NXFHBWKXEU U.Exterior para Split de pared FRIO 2,5 kW, CALOR 3,3 kW r32 (material) | 320.85 |
| SAR09NXFPEWQNEU | AR09NXFPEWQNEU U.Interior Split de pared FRIO 2,5 kW, CALOR 3,3 Kw A++/A+ RECTANGULAR r32 (material) | 272.94 |
| SAR09NXFPEWQXEU | AR09NXFPEWQXEU U.Exterior para Split de pared FRIO 2,5 kW, CALOR 3,3 kW r32 (material) | 325.13 |
| SAR09NXPXBWKNEU | AR09NXPXBWKNEU U.Interior compatible FJM 2,5 kW FRIO,CALOR 3,2 kW WIFI A++ /A+ 10 AÑOS GARANTIA, IONIZADOR, WINDFREE r32 (material) | 376.46 |
| SAR09NXPXBWKXEU | AR09NXPXBWKXEU U.Exterior para Split de pared FRIO 2,5 kW, CALOR 3,2 Kw r32 (material) | 449.19 |
| SAR09NXWSAURNEU | AR09NXWSAURNEU U.Interior Split de pared FRIO 2,5 kW, CALOR 3,3 Kw A++/A+ TRIANGULAR SMART HOME r32 (material) | 294.33 |
| SAR09NXWSAURXEU | AR09NXWSAURXEU U.Exterior para Split de pared FRIO 2,5 kW, CALOR 3,3 Kw r32 (material) | 360.21 |
| SAR09NXWXCWKNEU | AR09NXWXCWKNEU U.Interior compatible FJM 2,5 kW FRIO,CALOR 3,2 kW WIFI, A++/A , WINDFREE r32 (material) | 334.54 |
| SAR09NXWXCWKXEU | AR09NXWXCWKXEU U.Exterior para Split de pared FRIO 2,5 kW, CALOR 3,2 Kw r32 (material) | 401.27 |
| SAR09RXFPEWQNEU | AR09RXFPEWQNEU Ud. Interior tipo Mural gama R-5400, con capacidad en frío 2,5 kW y en calor 3,2 kW. Compatible con sistemas FJM. (material) | 280.64 |
| SAR09RXFPEWQXEU | AR09RXFPEWQXEU Ud. Exterior para interior de gama R-5400, con capacidad en frío 2,5 kW y en calor 3,2 kW. (material) | 343.09 |
| SAR09RXWXCWKNEU | AR09RXWXCWKNEU Ud. Interior tipo Mural gama WindFree Light, con capacidad en frío 2,5 kW y en calor 3,2 kW. Compatible con siste (material) | 325.13 |
| SAR09RXWXCWKXEU | ***NO USAR***Ud. Exterior para interior de gama WindFree Light, con capacidad en frío 2,5 kW y en calor 3,2 kW. (material) | 397 |
| SAR12KSWSBWKNET | AR12KSWSBWKNET U.Interior Split de pared compatible FJM FRIO 3,5 kW, CALOR 4,0 kW A++/A+ TRIANGULAR SMART HOME r410a (material) | 436.35 |
| SAR12KSWSBWKXET | AR12KSWSBWKXET U.Exterior para Split de pared FRIO 3,5 kW, CALOR 4,0 kW (material) | 456.89 |
| SAR12MSFPEWQNEU | AR12MSFPEWQNEU Ud. Interior tipo Mural gama MALDIVES, con capacidad en frío 3,5 kW y en calor 4,0 kW. Compatible con FJM. Refri (material) | 334.54 |
| SAR12MSFPEWQXEU | AR12MSFPEWQXEU Ud. Exterior para interior de gama MALDIVES, con capacidad en frío 3,5 kW y en calor 4,0 kW. Refrigerante R410A. (material) | 408.97 |
| SAR12MSPXBWKNEU | AR12MSPXBWKNEU U.Interior compatible FJM 3,5 kW FRIO,CALOR 3,2 kW WIFI A++/A+ 10 AÑOS GARANTIA, IONIZADOR, WINDFREE r410a (material) | 403.84 |
| SAR12MSPXBWKXEU | AR12MSPXBWKXEU U.Exterior para Split de pared FRIO 3,5 kW, CALOR 4,0 kW r410a (material) | 473.14 |
| SAR12NXCXAWKNEU | AR12NXCXAWKNEU Ud. Interior tipo Mural gama WindFreePure, con capacidad en frío 3,5 kW y en calor 4,0 kW. Compatible con sistema (material) | 483.41 |
| SAR12NXCXAWKXEU | AR12NXCXAWKXEU Ud. Exterior para interior de gama WindFree Ultra, con capacidad en frío 3,5 kW y en calor 4,0 kW. (material) | 566.4 |
| SAR12NXFHBWKNEU | AR12NXFHBWKNEU U.Interior Split de pared FRIO 3,5 kW, CALOR 4,0 Kw A++/A+ RECTANGULAR r32 PREMIUM (material) | 302.88 |
| SAR12NXFHBWKXEU | AR12NXFHBWKXEU U.Exterior para Split de pared FRIO 3,5 kW, CALOR 4,0 kW r32 (material) | 356.78 |
| SAR12NXFPEWQNEU | AR12NXFPEWQNEU U.Interior Split de pared FRIO 3,5 kW, CALOR 4,0 Kw A++/A+ RECTANGULAR r32 (material) | 300.31 |
| SAR12NXFPEWQXEU | AR12NXFPEWQXEU U.Exterior para Split de pared FRIO 3,5 kW, CALOR 4,0 kW r32 (material) | 357.64 |
| SAR12NXPXBWKNEU | AR12NXPXBWKNEU U.Interior compatible FJM 3,5 kW FRIO,CALOR 3,2 kW WIFI A++/A+ 10 AÑOS GARANTIA, IONIZADOR, WINDFREE r32 (material) | 423.52 |
| SAR12NXPXBWKXEU | AR12NXPXBWKXEU U.Exterior para Split de pared FRIO 3,5 kW, CALOR 4,0 kW r32 (material) | 497.1 |
| SAR12NXWSAURNEU | AR12NXWSAURNEU U.Interior Split de pared FRIO 3,5 kW, CALOR 4,0 Kw A++/A+ TRIANGULAR SMART HOME r32 (material) | 334.54 |
| SAR12NXWSAURXEU | AR12NXWSAURXEU U.Exterior para Split de pared FRIO 3,5 kW, CALOR 4,0 kW r32 (material) | 391.86 |
| SAR12NXWXCWKNEU | AR12NXWXCWKNEU U.Interior compatible FJM 3,5 kW FRIO,CALOR 3,2 kW WIFI, A++/A, WINDFREE r32 (material) | 366.2 |
| SAR12NXWXCWKXEU | AR12NXWXCWKXEU U.Exterior para Split de pared FRIO 3,5 kW, CALOR 4,0 kW r32 (material) | 445.77 |
| SAR12RXFPEWQNEU | AR12RXFPEWQNEU Ud. Interior tipo Mural gama R-5400, con capacidad en frío 3,5 kW y en calor 4,0 kW. Compatible con sistemas FJM. (material) | 296.04 |
| SAR12RXFPEWQXEU | AR12RXFPEWQXEU Ud. Exterior para interior de gama R-5400, con capacidad en frío 3,5 kW y en calor 4,0 kW. (material) | 361.06 |
| SAR12RXWXCWKNEU | AR12RXWXCWKNEU Ud. Interior tipo Mural gama WindFree Light, con capacidad en frío 3,5 kW y en calor 4,0 kW. Compatible con siste (material) | 361.92 |
| SAR12RXWXCWKXEU | AR12RXWXCWKXEU Ud. Exterior para interior de gama WindFree Light, con capacidad en frío 3,5 kW y en calor 4,0 kW. (material) | 442.34 |
| SAR18MSFPEWQNEU | AR18MSFPEWQNEU U.Interior Split de pared FRIO 5 kW, CALOR 6kW A++/A RECTANGULAR R410 (material) | 376.46 |
| SAR18MSFPEWQXEU | AR18MSFPEWQXEU U.Exterior para Split de pared FRIO 5 kW, CALOR 6kW (material) | 465.44 |
| SAR18MSWSAWKNEU | AR18MSWSAWKNEU U.Interior Split de pared compatible FJM FRIO 5 kW, CALOR 6kW A++/A++ TRIANGULAR SMART HOME r410a (material) | 474 |
| SAR18MSWSAWKXEU | AR18MSWSAWKXEU U.Exterior para Split de pared FRIO 5 kW, CALOR 6kW r410a (material) | 616.03 |
| SAR18NSFHBWKNEU | AR18NSFHBWKNEU U.Interior Split de pared FRIO 5 kW, CALOR 6kW A++/A RECTANGULAR R410 PREMIUM (material) | 396.14 |
| SAR18NSFHBWKXEU | AR18NSFHBWKXEU U.Exterior para Split de pared FRIO 5 kW, CALOR 6kW (material) | 489.4 |
| SAR18NSFPEWQNEU | AR18NSFPEWQNEU U.Interior Split de pared FRIO 5 kW, CALOR 6kW A++/A RECTANGULAR R410 (material) | 473.14 |
| SAR18NSFPEWQXEU | AR18NSFPEWQXEU U.Exterior para Split de pared FRIO 5 kW, CALOR 6kW (material) | 578.38 |
| SAR18NSPXBWKNEU | AR18NSPXBWKNEU U.Interior compatible FJM 5,0 kW FRIO, CALOR 6,0 kW WIFI A++/A 10 AÑOS GARANTIA, IONIZADOR WINDFREE r410a (material) | 553.57 |
| SAR18NSPXBWKXEU | AR18NSPXBWKXEU U.Exterior para Split de pared FRIO 5,0 kW, CALOR 6,0 Kw WINDFREE r410a (material) | 684.48 |
| SAR18NSWXCWKNEU | AR18NSWXCWKNEU U.Interior compatible FJM 5,0 kW FRIO, CALOR 6,0 kW WIFI, A++/A WINDFREE r410a (material) | 503.95 |
| SAR18NSWXCWKXEU | AR18NSWXCWKXEU U.Exterior para Split de pared FRIO 5,0 kW, CALOR 6,0 Kw WINDFREE r410a (material) | 611.75 |
| SAR18RXFPEWQNEU | AR18RXFPEWQNEU Ud. Interior tipo Mural gama R-5400, con capacidad en frío 5,0 kW y en calor 6,0 kW. Compatible con sistemas FJM. (material) | 530.47 |
| SAR18RXFPEWQXEU | AR18RXFPEWQXEU Ud. Exterior para interior de gama R-5400, con capacidad en frío 5,0 kW y en calor 6,0 kW. (material) | 649.4 |
| SAR18RXWXCWKNEU | AR18RXWXCWKNEU Ud. Interior tipo Mural gama WindFree Light, con capacidad en frío 5,0 kW y en calor 6,0 kW. Compatible con siste (material) | 524.48 |
| SAR18RXWXCWKXEU | AR18RXWXCWKXEU Ud. Exterior para interior de gama WindFree Light, con capacidad en frío 5,0 kW y en calor 6,0 kW. (material) | 640.84 |
| SAR24MSFPEWQNEU | AR24MSFPEWQNEU U.Interior Split de pared FRIO 6,8 kW, CALOR 7,8 Kw A++/A RECTANGULAR R410 (material) | 524.48 |
| SAR24MSFPEWQXEU | AR24MSFPEWQXEU U.Exterior para Split de pared FRIO 6,8 kW, CALOR 8,0 kW (material) | 641.7 |
| SAR24MSWSAWKNEU | AR24MSWSAWKNEU U.Interior Split de pared compatible FJM FRIO 6,8 kW, CALOR 7,8 kW A++/A++ TRIANGULAR SMART HOME r410a (material) | 674.21 |
| SAR24MSWSAWKXEU | AR24MSWSAWKXEU U.Exterior para Split de pared FRIO 6,8 kW, CALOR 8,0 kW r410a (material) | 807.68 |
| SAR24NSFHBWKNEU | AR24NSFHBWKNEU U.Interior Split de pared FRIO 6,8 kW, CALOR 7,8 Kw A++/A RECTANGULAR R410 PREMIUM (material) | 551 |
| SAR24NSFHBWKXEU | AR24NSFHBWKXEU U.Exterior para Split de pared FRIO 6,8 kW, CALOR 8,0 kW (material) | 673.35 |
| SAR24NSFPEWQNEU | AR24NSFPEWQNEU U.Interior Split de pared FRIO 6,8 kW, CALOR 7,8 Kw A++/A RECTANGULAR R410 (material) | 644.26 |
| SAR24NSFPEWQXEU | AR24NSFPEWQXEU U.Exterior para Split de pared FRIO 6,8 kW, CALOR 8,0 kW (material) | 787.15 |
| SAR24NSPXBWKNEU | AR24NSPXBWKNEU U.Interior compatible FJM 6,8 kW FRIO, CALOR 8,0 kW WIFI A++/A 10 AÑOS GARANTIA, IONIZADOR WINDFREE r410a (material) | 771.75 |
| SAR24NSPXBWKXEU | AR24NSPXBWKXEU U.Exterior para Split de pared FRIO 6,8 kW, CALOR 8,0 kW WINDFREE r410a (material) | 944.58 |
| SAR24NSWXCWKNEU | AR24NSWXCWKNEU U.Interior compatible FJM 6,8 kW FRIO, CALOR 8,0 kW WIFI A++/A WINDFREE r410a (material) | 709.29 |
| SAR24NSWXCWKXEU | AR24NSWXCWKXEU U.Exterior para Split de pared FRIO 6,8 kW, CALOR 8,0 kW WINDFREE r410a (material) | 854.74 |
| SAR24RXFPEWQNEU | AR24RXFPEWQNEU Ud. Interior tipo Mural gama R-5400, con capacidad en frío 6,5 kW y en calor 7, kW. Compatible con sistemas FJM. (material) | 708.43 |
| SAR24RXFPEWQXEU | AR24RXFPEWQXEU Ud. Exterior para interior de gama R-5400, con capacidad en frío 6,5 kW y en calor 7,4 kW. (material) | 865.01 |
| SAR24RXWXCWKNEU | AR24RXWXCWKNEU Ud. Interior tipo Mural gama WindFree Light, con capacidad en frío 6,5 kW y en calor 7, kW. Compatible con sistem (material) | 713.57 |
| SAR24RXWXCWKXEU | AR24RXWXCWKXEU Ud. Exterior para interior de gama WindFree Light, con capacidad en frío 6,5 kW y en calor 7,4 kW. (material) | 871.85 |
| SAREH03E | AR-EH03E Control remoto Inalambrico para sistema WindFree (material) | 46.2 |
| SARKH00E | AR-KH00E Control remoto Inalambrico Cassette 360º (material) | 46.2 |
| SAR-KH03E | AR-KH03E Control remoto Inalámbrico para Cassette 360º (material) | 43.64 |
| SMCMA00N | MCM-A00N Mando control de módulo DVM Chiller (material) | 177.11 |
| SMCMA202DN | MCM-A202DN Mando centralizado NASA DVM (material) | 144.6 |
| SMCMA300N | MCM-A300N S-NET mini (material) | 881.26 |
| SMCMC200 | MCM-C200 Selección de Modo (material) | 83.85 |
| SMCMC210N | MCM-C210N Tarjeta Corte alimentación (material) | 96.68 |
| SMCMD201N | MCM-D201N Control Kit AHU superiores de 10HP 1 etapa (material) | 396.14 |
| SMCRSMA | MCR-SMA Sensor presencia Mini Casete S (material) | 110.37 |
| SMCRSMC | MCR-SMC Sensor de movimiento para Cassette WindFree de 4 Vias (90x90) (material) | 110.37 |
| SMCUR4NEK1N | MCU-R4NEK1N MCU Principal para DVM ECO HR para conectar hasta 4 interiores con una potencia máxima de 22 kW (material) | 446.62 |
| SMCUS1NEK1N | MCU-S1NEK1N MCU para conectar 1 interior con una potencia máxima de 16 kW (material) | 544.16 |
| SMCUS2NEK2N | MCU-S2NEK2N MCU para conectar hasta 2 interiores con una potencia máxima de 31 kW (material) | 1142.22 |
| SMCUS4NEK3N | MCU-S4NEK3N MCU para conectar hasta 4 interiores con una potencia máxima de 61 kW (material) | 1562.32 |
| SMCUS6NEK2N | MCU-S6NEK2N MCU para conectar hasta 6 interiores con una potencia máxima de 61 kW (material) | 1880.6 |
| SMCUS6NEK3N | MCU-S6NEK3N MCU Adicional para DVM ECO HR para conectar hasta 4 interiores con una potencia máxima de 22 kW (material) | 1057.52 |
| SMDPE075SEE3D | MDP-E075SEE3D Bomba de condensados Conducto Baja Silueta (2,2-14) kW DVM (material) | 143.74 |
| SMDPG075SP | MDP-G075SP Bomba de condensados Externa Conductos Deluxe (material) | 110.37 |
| SMDPG075SQ | MDP-G075SQ Bomba de condensados Interna Conductos Big Boy (material) | 110.37 |
| SMDPM075SGU1D | MDP-M075SGU1D Bomba de condensados Conductos Standard 9-11,2kW (material) | 143.74 |
| SMDPM075SGU2D | MDP-M075SGU2D Bomba de condensados Conductos Standard 12-14,0kW (material) | 143.74 |
| SMDPM075SGU3 | MDP-M075SGU3 Bomba de condensados Interna Conductos FJM 5kW (material) | 143.74 |
| SMDPM075SGU3D | MDP-M075SGU3D Bomba de condensados Conductos Standard 4,5-7,1kW (material) | 143.74 |
| SMDPN047SNC1D | MDP-N047SNC1D Bomba de condensados Conducto Alta presion (22,4-28) kW DVM (material) | 143.74 |
| SMEVE24SA | MEV-E24SA Inferior a 3,6 kW ( 1 Habitación) (material) | 143.74 |
| SMEVE32SA | MEV-E32SA entre 5,6 y 9,0 kW (1 Habitación) (material) | 154.86 |
| SMH026FJEA | MH026FJEA U.Interior Consola de suelo FRIO 2,6 kW, CALOR 2,9 kW (material) | 584.37 |
| SMH026FSEA | MH026FSEA U.Interior Cassette 1 Via FRIO 2,6 kW, CALOR 3,3 kW (material) | 492.82 |
| SMH035FJEA | MH035FJEA U.Interior Consola de suelo FRIO 3,5 kW, CALOR 3,8 kW (material) | 638.27 |
| SMH035FSEA | MH035FSEA U.Interior Cassette 1 Via FRIO 3,5 kW, CALOR 4,0 kW (material) | 574.1 |
| SMH052FJEA | MH052FJEA U.Interior Consola de suelo FRIO 5,2 kW, CALOR 5,6 kW (material) | 752.07 |
| SMH052FUEA | MH052FUEA U.Interior CONDUCTO Standard FRIO 5,2 kW, CALOR 5,6 kW (material) | 709.29 |
| SMHC015EE | MHC-015EE Resistencia elec. en Exteriores EHS Split y MONO (material) | 49.62 |
| SMIMA00 | MIM-A00 Placa Ampliación RAC (material) | 37.65 |
| SMIMB07 | MIM-B07 Lonwoks (material) | 283.2 |
| SMIMB14 | MIM-B14 Controlador externo (material) | 27.38 |
| SMIMB14A | MIM-B14A Controlador externo (material) | 27.38 |
| SMIMB16N | MIM-B16N Distribución de Potencia (material) | 432.08 |
| SMIMB17BN | MIM-B17BN Bacnet/IP Module (material) | 2608.71 |
| SMIMB18BN | MIM-B18BN Lonwoks Module (material) | 2608.71 |
| SMIMB19N | MIM-B19N Pasarela de integración con ModBus (material) | 177.11 |
| SMIMC02N | MIM-C02N Placa Convert (material) | 273.79 |
| SMIMC10N | MIM-C10N S- chequer (material) | 1327.88 |
| SMIMD01AN | MIM-D01AN DMS 2.5 (material) | 1564.89 |
| SMIME03AN | MIM-E03AN Control kit EHS MonoBloc (material) | 742.66 |
| SMIME03BN | MIM-E03BN Control kit EHS MonoBloc 5kW (material) | 742.66 |
| SMIMF00N | MIM-F00N Kit FCU DVM Chiller (material) | 311.44 |
| SMIMF10N | MIM-F10N DVM Chiller PBA (material) | 75.29 |
| SMIMH03 | MIM-H03 kit Control Wifi FJM y CAC (material) | 159.14 |
| SMIMH03N | MIM-H03N kit Control Wifi CAC y EHS NASA (material) | 203.63 |
| SMIMN01 | MIM-N01 Convertidor NASA- R485 (material) | 255.82 |
| SMIMN10 | MIM-N10 Convertidor NASA- R485 -ERV (material) | 255.82 |
| SMOK100GA | MOK-100GA Rejilla Exterior protección DVM (material) | 88.98 |
| SMOK200GA | MOK-200GA Rejilla Exterior protección DVM (material) | 130.05 |
| SMOK300GA | MOK-300GA Rejilla Exterior protección DVM (material) | 228.44 |
| SMOSC1 | MOS-C1 Sensor CO2 para ERV (material) | 172.83 |
| SMREH00 | MR-EH00 Control remoto Inalambrico (material) | 46.2 |
| SMRKA00 | MRK-A00 Kit Receptor Remoto para conducto Standard Antiguo (material) | 54.76 |
| SMRKA10N | MRK-A10N Kit Receptor Remoto cable conducto Deluxe y Premium (material) | 53.05 |
| SMRW10A | MRW-10A Kit Receptor Remoto cable para conducto Standard Antiguo (material) | 54.76 |
| SMRWTA | MRW-TA Sensor de Temperatura externo (material) | 33.37 |
| SMRWTS | MRW-TS Sensor de Temperatura externo con posibilidad de control de zona (material) | 73.58 |
| SMSDCAN1 | MSD-CAN1 S-plasma Ion Casete S (material) | 100.1 |
| SMSDEAN1 | MSD-EAN1 S-plasma Ion ERV plus (material) | 100.1 |
| SMSTR5D | MST-R5D ZenManager (material) | 2082.52 |
| SMWRSH00 | MWR-SH00 Control remoto por cable simple (material) | 72.73 |
| SMWRSH00N | MWR-SH00N Control remoto por cable simple (material) | 75.29 |
| SMWRSH10N | MWR-SH10N Control remoto por cable táctil 2017 (material) | 62.46 |
| SMWRVH12N | MWR-VH12N ERV Control remoto por cable (material) | 68.45 |
| SMWRWE11N | MWR-WE11N Mando Por cable Premium BIG DISPLAY funcion Auto ESP y Smart Tunning (material) | 120.64 |
| SMWRWE13N | MWR-WE13N Mando Por cable Premium versión WIFI (material) | 135.18 |
| SMWRWH00 | MWR-WH00 Control remoto por cable Deluxe (material) | 66.74 |
| SMWRWW00N | MWR-WW00N Mando control ACS (material) | 165.13 |
| SMWRZS00 | MWR-ZS00 Control Remoto por cable y Zonas para New Duct (material) | 515.92 |
| SMWRZS00N | MWR-ZS00N Mando Zonificado Táctil (material) | 586.94 |
| SMWRZS10 | MWR-ZS10 Control Remoto por cable y Zonas para New Duct (material) | 217.32 |
| SMWRZS10N | MWR-ZS10N Control remoto por cable Premium Táctil con posibilidad de integración en sistema de zonificación (material) | 319.14 |
| SMXDA12K2A | MXD-A12K2A PDM kit (High Elevation Kit) 8-12hp (material) | 145.45 |
| SMXDA38K2A | MXD-A38K2A PDM kit (High Elevation Kit) 14-16hp (material) | 163.42 |
| SMXDA58K2A | MXD-A58K2A PDM kit (High Elevation Kit) 18-22hp (material) | 178.82 |
| SMXDA64K100E | MXD-A64K100E EEV Kit AHU superiores de 10HP 1 etapa (material) | 169.41 |
| SMXDE24K132A | MXD-E24K132A Inferior a 3,6kW (1 Habitación) entre 5,6 y 9,0 kW (1 Habitación) (material) | 398.71 |
| SMXDE24K200A | MXD-E24K200A Inferior a 3,6 kW ( 2 Habitaciones) (material) | 398.71 |
| SMXDE24K232A | MXD-E24K232A Inferior a 3,6kW (2 Habitación) entre 5,6 y 9,0 kW (1 Habitación) (material) | 488.55 |
| SMXDE24K300A | MXD-E24K300A Inferior a 3,6 kW ( 3 Habitaciones) (material) | 488.55 |
| SMXDE32K200A | MXD-E32K200A Entre 5,6 y 9,0 kW (2 Habitaciones) (material) | 398.71 |
| SMXDE32K224A | MXD-E32K224A Inferior a 3,6kW (1 Habitación) entre 5,6 y 9,0 kW (2 Habitaciones) (material) | 488.55 |
| SMXDE32K300A | MXD-E32K300A Entre 5,6 y 9,0 kW (3 Habitaciones) (material) | 488.55 |
| SMXDK025AN | MXD-K025AN Kit AHU 2,5HP (Frio 7,1 kW Calor 8,0 kW) (material) | 930.03 |
| SMXDK050AN | MXD-K050AN Kit AHU 5,0 HP (Frio 14,0 kW Calor 16,8 kW) (material) | 1022.44 |
| SMXDK075AN | MXD-K075AN Kit AHU 7,5 HP (Frio 22,4 kW Calor 25,0 kW) (material) | 1119.98 |
| SMXDK100AN | MXD-K100AN Kit AHU 10,0 HP (Frio 28,0 kW Calor 31,5 kW) (material) | 1179.87 |
| SMXJ2D2509K | MXJ-2D2509K Conector 2 Unidades Interiores DPM (material) | 130.05 |
| SMXJ3D2509K | MXJ-3D2509K Conector 3 Unidades Interiores DPM (material) | 165.13 |
| SMXJ4D2509K | MXJ-4D2509K Conector 4 Unidades Interiores DPM (material) | 243.84 |
| SMXJHA2512M | MXJ-HA2512M Inferior a 46,4 kW (material) | 88.13 |
| SMXJHA3115M | MXJ-HA3115M Entre 46,5 y 69,6 kW (material) | 258.39 |
| SMXJHA3819M | MXJ-HA3819M Por encima de 69,6 kW (material) | 267.8 |
| SMXJTA3100M | MXJ-TA3100M Menor o igual a 48 HP (material) | 130.05 |
| SMXJTA3419M | MXJ-TA3419M Menor o igual a 48 HP (material) | 212.19 |
| SMXJTA3800M | MXJ-TA3800M Por encima de 48 HP (material) | 145.45 |
| SMXJTA4122M | MXJ-TA4122M Por encima de 48 HP (material) | 285.77 |
| SMXJYA1500M | MXJ-YA1500M Inferior a 23,3 kW (material) | 64.17 |
| SMXJYA1509M | MXJ-YA1509M Inferior a 15,0 kW (material) | 78.71 |
| SMXJYA2500M | MXJ-YA2500M Entre 46,5 y 69,6 kW (material) | 101.82 |
| SMXJYA2512M | MXJ-YA2512M Entre 15,1 y 40,6 kW (material) | 144.6 |
| SMXJYA2812M | MXJ-YA2812M Entre 40,7 y 46,4 kW (material) | 179.68 |
| SMXJYA2815M | MXJ-YA2815M Entre 46,5 y 69,6 kW (material) | 179.68 |
| SMXJYA3100M | MXJ-YA3100M Entre 98,6 y 139,2 kW (material) | 163.42 |
| SMXJYA3419M | MXJ-YA3419M Entre 69,7 y 98,6 kW (material) | 220.74 |
| SMXJYA3800M | MXJ-YA3800M Por encima de 139,2 kW (material) | 165.99 |
| SMXJYA4119M | MXJ-YA4119M Entre 98,6 y 139,2 kW (material) | 258.39 |
| SMXJYA4422M | MXJ-YA4422M Por encima de 139,2 kW (material) | 468.87 |
| SMXJYAHM | MXJ-YAHxxxM Junta de derivación genérica (material) | 101.82 |
| SMXJYAM | MXJ-YAxxxxM Junta de derivación genérica (material) | 144.6 |
| SNJ026LHXEA | NJ026LHXEA U.Interior CONDUCTO Baja Silueta FRIO 2,6 kW, CALOR 2,9 kW (material) | 576.67 |
| SNJ035LHXEA | NJ035LHXEA U.Interior CONDUCTO Baja Silueta FRIO 3,5 kW, CALOR 3,8 kW (material) | 598.06 |
| SPC1BWFMAN | PC1BWFMAN Panel WindFree para Cassette de 1 via (1410x35x500) (material) | 221.6 |
| SPC1BWSMAN | PC1BWSMAN Panel cassette 1 vías (material) | 213.04 |
| SPC1MWFMAN | PC1MWFMAN Panel WindFree para Cassette de 1 via (960x35x420) (material) | 221.6 |
| SPC1MWSKAN | PC1MWSKAN Panel cassette 1 vías new (material) | 201.92 |
| SPC1NUPMAN | PC1NUPMAN Panel cassette 1 vías Fascia (material) | 213.04 |
| SPC1NUSMAN | PC1NUSMAN Panel cassette 1 vías (material) | 213.04 |
| SPC1NWFMAN | PC1NWFMAN Panel WindFree para Cassette de 1 via (1198x35x500) (material) | 221.6 |
| SPC1NWSMAN | PC1NWSMAN Panel cassette 1 vías new (material) | 213.04 |
| SPC2NUSMEN | PC2NUSMEN Panel cassette 2 vías (material) | 213.04 |
| SPC4NBDMAN | PC4NBDMAN Panel Cassette 360º Ø840 con adaptador para instalación Standard NEGRA (material) | 203.63 |
| SPC4NBNMAN | PC4NBNMAN Panel Cassette 360º Ø 840 Instalación diseño circular NEGRO (material) | 203.63 |
| SPC4NBSKAN | PC4NBSKAN Panel 4 Vías S (840x840) Negro (material) | 249.83 |
| SPC4NUDMAN | PC4NUDMAN Panel Cassette 360º Ø840 con adaptador para instalación Standard (material) | 220.74 |
| SPC4NUFMAN | PC4NUFMAN Panel 4 Vías S WindFree (840x840) (material) | 221.6 |
| SPC4NUNMAN | PC4NUNMAN Panel Cassette 360º Ø 840 Instalación diseño circular (material) | 203.63 |
| SPC4NUSKA | PC4NUSKA Panel 4 Vías S (840x840) 2016 (material) | 189.09 |
| SPC4NUSKAN | PC4NUSKAN Panel 4 Vías S (840x840) (material) | 174.54 |
| SPC4NUSKEN | PC4NUSKEN Panel 4 Vías S (840x840) Stripe (material) | 221.6 |
| SPC4SUFDAN | PC4SUFDAN Panel 4 Vías WindFree 570x570 (material) | 196.79 |
| SPC4SUSMAN | PC4SUSMAN Panel mini cassette 4 vías Waffle (material) | 195.08 |
| SPC4SUSMBN | PC4SUSMBN Panel 4 Vías 570x570 (material) | 174.54 |
| SPC4SUSMC | PC4SUSMC Panel 4 Vías 570x570 FJM (material) | 203.63 |
| SPC4SUSMEN | PC4SUSMEN Panel mini cassette 4 vías Clásico (material) | 193.36 |
| SPC4SUSMFN | PC4SUSMFN Panel 4 Vías 570x570 Clásico (620x620) (material) | 174.54 |
| SPSSMA | PSSMA Panel 1 Vía Slim (material) | 181.39 |

### 04 UNIDADES DE OBRA

#### 0403 DISTRIBUCION DE AIRE

##### 040301 CONDUCTOS METÁLICOS

###### 04030101 GEOMETRÍA CIRCULAR

###### 0403010101 ST VENT

###### SPRVENT100 SPIRO VENT D=100

**CVCSG10015** ml Cond CONAIRE SPIRO VENT circ de D=100 mm y 0,5 mm 15 pct figuras, pared simple helic galv
Precio: 7.07
Fabricación y suministro de conducto CONAIRE SPIRO VENT con geometría circular de 100 mm de diámetro, fabricado en acero galvanizado de 0,5 mm de espesor según UNE 1506, pared simple helicoidal, calidad DX51D+Z 250/275, incluye parte proporcional estimada del 15% en accesorios circulares con sistema de union por simple encaje con tolerancias según UNE 12237:2003, certificados de fabricación y estanquidad.

| Código | Ud | Descripción | Rendimiento | Precio | Importe |
|---|---|---|---|---|---|
| CTH001 | ml | TUBO HELICOIDAL GALVA SPIRO VENT-TH CONAIRE e=0,5 d=100 | 1 | 6.19 | 6.19 |
| CCOE9001 | u | CODO GALVA 90º ESTAMPADO SPIRO ST VENT-CE90 CONAIRE Ø 100 | 0.053 | 3.98 | 0.21 |
| CCOE4001 | u | CODO GALVA 45º ESTAMPADO SPIRO ST VENT-CE45 CONAIRE Ø 100 | 0.041 | 3.26 | 0.13 |
| CTSE9001 | u | TE SIMPLE GALVA 90º ESTAMPADA SPIRO ST VENT-TSE90 CONAIRE Ø 100 | 0.008 | 7.34 | 0.06 |
| CRCE001 | u | REDUCCION CONCENTRICA GALVA ESTAMPADA SPIRO ST VENT-RCE CONAIRE d=125/100 | 0.016 | 3.75 | 0.06 |
| CME001 | u | MANGUITO UNION GALVA SPIRO ST VENT-MU CONAIRE d=100 | 0.315 | 1.32 | 0.42 |
|  |  | Total |  |  | 7.07 |

**CVCSG10025** ml Cond CONAIRE SPIRO VENT circ de D=100 mm y 0,5 mm 25 pct figuras, pared simple helic galv
Precio: 7.34
Fabricación y suministro de conducto CONAIRE SPIRO VENT con geometría circular de 100 mm de diámetro, fabricado en acero galvanizado de 0,5 mm de espesor según UNE 1506, pared simple helicoidal, calidad DX51D+Z 250/275, incluye parte proporcional estimada del 25% en accesorios circulares con sistema de union por simple encaje con tolerancias según UNE 12237:2003, certificados de fabricación y estanquidad.

| Código | Ud | Descripción | Rendimiento | Precio | Importe |
|---|---|---|---|---|---|
| CTH001 | ml | TUBO HELICOIDAL GALVA SPIRO VENT-TH CONAIRE e=0,5 d=100 | 1 | 6.19 | 6.19 |
| CCOE9001 | u | CODO GALVA 90º ESTAMPADO SPIRO ST VENT-CE90 CONAIRE Ø 100 | 0.094 | 3.98 | 0.37 |
| CCOE4001 | u | CODO GALVA 45º ESTAMPADO SPIRO ST VENT-CE45 CONAIRE Ø 100 | 0.073 | 3.26 | 0.24 |
| CTSE9001 | u | TE SIMPLE GALVA 90º ESTAMPADA SPIRO ST VENT-TSE90 CONAIRE Ø 100 | 0.014 | 7.34 | 0.10 |
| CRCE001 | u | REDUCCION CONCENTRICA GALVA ESTAMPADA SPIRO ST VENT-RCE CONAIRE d=125/100 | 0.028 | 3.75 | 0.11 |
| CME001 | u | MANGUITO UNION GALVA SPIRO ST VENT-MU CONAIRE d=100 | 0.249 | 1.32 | 0.33 |
|  |  | Total |  |  | 7.34 |

**CVCSG10035** ml Cond CONAIRE SPIRO VENT circ de D=100 mm y 0,5 mm 35 pct figuras, pared simple helic galv
Precio: 7.67
Fabricación y suministro de conducto CONAIRE SPIRO VENT con geometría circular de 100 mm de diámetro, fabricado en acero galvanizado de 0,5 mm de espesor según UNE 1506, pared simple helicoidal, calidad DX51D+Z 250/275, incluye parte proporcional estimada del 35% en accesorios circulares con sistema de union por simple encaje con tolerancias según UNE 12237:2003, certificados de fabricación y estanquidad.

| Código | Ud | Descripción | Rendimiento | Precio | Importe |
|---|---|---|---|---|---|
| CTH001 | ml | TUBO HELICOIDAL GALVA SPIRO VENT-TH CONAIRE e=0,5 d=100 | 1 | 6.19 | 6.19 |
| CCOE9001 | u | CODO GALVA 90º ESTAMPADO SPIRO ST VENT-CE90 CONAIRE Ø 100 | 0.135 | 3.98 | 0.54 |
| CCOE4001 | u | CODO GALVA 45º ESTAMPADO SPIRO ST VENT-CE45 CONAIRE Ø 100 | 0.105 | 3.26 | 0.34 |
| CTSE9001 | u | TE SIMPLE GALVA 90º ESTAMPADA SPIRO ST VENT-TSE90 CONAIRE Ø 100 | 0.02 | 7.34 | 0.15 |
| CRCE001 | u | REDUCCION CONCENTRICA GALVA ESTAMPADA SPIRO ST VENT-RCE CONAIRE d=125/100 | 0.04 | 3.75 | 0.15 |
| CME001 | u | MANGUITO UNION GALVA SPIRO ST VENT-MU CONAIRE d=100 | 0.23 | 1.32 | 0.30 |
|  |  | Total |  |  | 7.67 |

**CVCSG10045** ml Cond CONAIRE SPIRO VENT circ de D=100 mm y 0,5 mm 45 pct figuras, pared simple helic galv
Precio: 8
Fabricación y suministro de conducto CONAIRE SPIRO VENT con geometría circular de 100 mm de diámetro, fabricado en acero galvanizado de 0,5 mm de espesor según UNE 1506, pared simple helicoidal, calidad DX51D+Z 250/275, incluye parte proporcional estimada del 45% en accesorios circulares con sistema de union por simple encaje con tolerancias según UNE 12237:2003, certificados de fabricación y estanquidad.

| Código | Ud | Descripción | Rendimiento | Precio | Importe |
|---|---|---|---|---|---|
| CTH001 | ml | TUBO HELICOIDAL GALVA SPIRO VENT-TH CONAIRE e=0,5 d=100 | 1 | 6.19 | 6.19 |
| CCOE9001 | u | CODO GALVA 90º ESTAMPADO SPIRO ST VENT-CE90 CONAIRE Ø 100 | 0.177 | 3.98 | 0.70 |
| CCOE4001 | u | CODO GALVA 45º ESTAMPADO SPIRO ST VENT-CE45 CONAIRE Ø 100 | 0.136 | 3.26 | 0.44 |
| CTSE9001 | u | TE SIMPLE GALVA 90º ESTAMPADA SPIRO ST VENT-TSE90 CONAIRE Ø 100 | 0.026 | 7.34 | 0.19 |
| CRCE001 | u | REDUCCION CONCENTRICA GALVA ESTAMPADA SPIRO ST VENT-RCE CONAIRE d=125/100 | 0.052 | 3.75 | 0.20 |
| CME001 | u | MANGUITO UNION GALVA SPIRO ST VENT-MU CONAIRE d=100 | 0.21 | 1.32 | 0.28 |
|  |  | Total |  |  | 8 |

**CVCSG10055** ml Cond CONAIRE SPIRO VENT circ de D=100 mm y 0,5 mm 55 pct figuras, pared simple helic galv
Precio: 8.34
Fabricación y suministro de conducto CONAIRE SPIRO VENT con geometría circular de 100 mm de diámetro, fabricado en acero galvanizado de 0,5 mm de espesor según UNE 1506, pared simple helicoidal, calidad DX51D+Z 250/275, incluye parte proporcional estimada del 55% en accesorios circulares con sistema de union por simple encaje con tolerancias según UNE 12237:2003, certificados de fabricación y estanquidad.

| Código | Ud | Descripción | Rendimiento | Precio | Importe |
|---|---|---|---|---|---|
| CTH001 | ml | TUBO HELICOIDAL GALVA SPIRO VENT-TH CONAIRE e=0,5 d=100 | 1 | 6.19 | 6.19 |
| CCOE9001 | u | CODO GALVA 90º ESTAMPADO SPIRO ST VENT-CE90 CONAIRE Ø 100 | 0.218 | 3.98 | 0.87 |
| CCOE4001 | u | CODO GALVA 45º ESTAMPADO SPIRO ST VENT-CE45 CONAIRE Ø 100 | 0.168 | 3.26 | 0.55 |
| CTSE9001 | u | TE SIMPLE GALVA 90º ESTAMPADA SPIRO ST VENT-TSE90 CONAIRE Ø 100 | 0.032 | 7.34 | 0.23 |
| CRCE001 | u | REDUCCION CONCENTRICA GALVA ESTAMPADA SPIRO ST VENT-RCE CONAIRE d=125/100 | 0.065 | 3.75 | 0.24 |
| CME001 | u | MANGUITO UNION GALVA SPIRO ST VENT-MU CONAIRE d=100 | 0.2 | 1.32 | 0.26 |
|  |  | Total |  |  | 8.34 |

###### SPRVENT125 SPIRO VENT D=125

**CVCSG12515** ml Cond CONAIRE SPIRO VENT circ de D=125 mm y 0,5 mm 15 pct figuras, pared simple helic galv
Precio: 8.07
Fabricación y suministro de conducto CONAIRE SPIRO VENT con geometría circular de 125 mm de diámetro, fabricado en acero galvanizado de 0,5 mm de espesor según UNE 1506, pared simple helicoidal, calidad DX51D+Z 250/275, incluye parte proporcional estimada del 15% en accesorios circulares con sistema de union por simple encaje con tolerancias según UNE 12237:2003, certificados de fabricación y estanquidad.

| Código | Ud | Descripción | Rendimiento | Precio | Importe |
|---|---|---|---|---|---|
| CTH002 | ml | TUBO HELICOIDAL GALVA SPIRO VENT-TH CONAIRE e=0,5 d=125 | 1 | 7.55 | 7.55 |
| CCOE9002 | u | CODO GALVA 90º ESTAMPADO SPIRO ST VENT-CE90 CONAIRE Ø 125 | 0.043 | 5.09 | 0.22 |
| CCOE4002 | u | CODO GALVA 45º ESTAMPADO SPIRO ST VENT-CE45 CONAIRE Ø 125 | 0.018 | 3.84 | 0.07 |
| CTSE9002 | u | TE SIMPLE GALVA 90º ESTAMPADA SPIRO ST VENT-TSE90 CONAIRE Ø 125 | 0.009 | 7.91 | 0.07 |
| CRCE003 | u | REDUCCION CONCENTRICA GALVA ESTAMPADA SPIRO ST VENT-RCE CONAIRE d=150/125 | 0.013 | 4.39 | 0.06 |
| CME002 | u | MANGUITO UNION GALVA SPIRO ST VENT-MU CONAIRE d=125 | 0.066 | 1.48 | 0.10 |
|  |  | Total |  |  | 8.07 |

**CVCSG12525** ml Cond CONAIRE SPIRO VENT circ de D=125 mm y 0,5 mm 25 pct figuras, pared simple helic galv
Precio: 8.42
Fabricación y suministro de conducto CONAIRE SPIRO VENT con geometría circular de 125 mm de diámetro, fabricado en acero galvanizado de 0,5 mm de espesor según UNE 1506, pared simple helicoidal, calidad DX51D+Z 250/275, incluye parte proporcional estimada del 25% en accesorios circulares con sistema de union por simple encaje con tolerancias según UNE 12237:2003, certificados de fabricación y estanquidad.

| Código | Ud | Descripción | Rendimiento | Precio | Importe |
|---|---|---|---|---|---|
| CTH002 | ml | TUBO HELICOIDAL GALVA SPIRO VENT-TH CONAIRE e=0,5 d=125 | 1 | 7.55 | 7.55 |
| CCOE9002 | u | CODO GALVA 90º ESTAMPADO SPIRO ST VENT-CE90 CONAIRE Ø 125 | 0.071 | 5.09 | 0.36 |
| CCOE4002 | u | CODO GALVA 45º ESTAMPADO SPIRO ST VENT-CE45 CONAIRE Ø 125 | 0.03 | 3.84 | 0.12 |
| CTSE9002 | u | TE SIMPLE GALVA 90º ESTAMPADA SPIRO ST VENT-TSE90 CONAIRE Ø 125 | 0.016 | 7.91 | 0.13 |
| CRCE003 | u | REDUCCION CONCENTRICA GALVA ESTAMPADA SPIRO ST VENT-RCE CONAIRE d=150/125 | 0.022 | 4.39 | 0.10 |
| CME002 | u | MANGUITO UNION GALVA SPIRO ST VENT-MU CONAIRE d=125 | 0.111 | 1.48 | 0.16 |
|  |  | Total |  |  | 8.42 |

**CVCSG12535** ml Cond CONAIRE SPIRO VENT circ de D=125 mm y 0,5 mm 35 pct figuras, pared simple helic galv
Precio: 8.76
Fabricación y suministro de conducto CONAIRE SPIRO VENT con geometría circular de 125 mm de diámetro, fabricado en acero galvanizado de 0,5 mm de espesor según UNE 1506, pared simple helicoidal, calidad DX51D+Z 250/275, incluye parte proporcional estimada del 35% en accesorios circulares con sistema de union por simple encaje con tolerancias según UNE 12237:2003, certificados de fabricación y estanquidad.

| Código | Ud | Descripción | Rendimiento | Precio | Importe |
|---|---|---|---|---|---|
| CTH002 | ml | TUBO HELICOIDAL GALVA SPIRO VENT-TH CONAIRE e=0,5 d=125 | 1 | 7.55 | 7.55 |
| CCOE9002 | u | CODO GALVA 90º ESTAMPADO SPIRO ST VENT-CE90 CONAIRE Ø 125 | 0.1 | 5.09 | 0.51 |
| CCOE4002 | u | CODO GALVA 45º ESTAMPADO SPIRO ST VENT-CE45 CONAIRE Ø 125 | 0.042 | 3.84 | 0.16 |
| CTSE9002 | u | TE SIMPLE GALVA 90º ESTAMPADA SPIRO ST VENT-TSE90 CONAIRE Ø 125 | 0.022 | 7.91 | 0.17 |
| CRCE003 | u | REDUCCION CONCENTRICA GALVA ESTAMPADA SPIRO ST VENT-RCE CONAIRE d=150/125 | 0.031 | 4.39 | 0.14 |
| CME002 | u | MANGUITO UNION GALVA SPIRO ST VENT-MU CONAIRE d=125 | 0.155 | 1.48 | 0.23 |
|  |  | Total |  |  | 8.76 |

**CVCSG12545** ml Cond CONAIRE SPIRO VENT circ de D=125 mm y 0,5 mm 45 pct figuras, pared simple helic galv
Precio: 9.1
Fabricación y suministro de conducto CONAIRE SPIRO VENT con geometría circular de 125 mm de diámetro, fabricado en acero galvanizado de 0,5 mm de espesor según UNE 1506, pared simple helicoidal, calidad DX51D+Z 250/275, incluye parte proporcional estimada del 45% en accesorios circulares con sistema de union por simple encaje con tolerancias según UNE 12237:2003, certificados de fabricación y estanquidad.

| Código | Ud | Descripción | Rendimiento | Precio | Importe |
|---|---|---|---|---|---|
| CTH002 | ml | TUBO HELICOIDAL GALVA SPIRO VENT-TH CONAIRE e=0,5 d=125 | 1 | 7.55 | 7.55 |
| CCOE9002 | u | CODO GALVA 90º ESTAMPADO SPIRO ST VENT-CE90 CONAIRE Ø 125 | 0.129 | 5.09 | 0.66 |
| CCOE4002 | u | CODO GALVA 45º ESTAMPADO SPIRO ST VENT-CE45 CONAIRE Ø 125 | 0.054 | 3.84 | 0.21 |
| CTSE9002 | u | TE SIMPLE GALVA 90º ESTAMPADA SPIRO ST VENT-TSE90 CONAIRE Ø 125 | 0.028 | 7.91 | 0.22 |
| CRCE003 | u | REDUCCION CONCENTRICA GALVA ESTAMPADA SPIRO ST VENT-RCE CONAIRE d=150/125 | 0.039 | 4.39 | 0.17 |
| CME002 | u | MANGUITO UNION GALVA SPIRO ST VENT-MU CONAIRE d=125 | 0.199 | 1.48 | 0.29 |
|  |  | Total |  |  | 9.1 |

**CVCSG12555** ml Cond CONAIRE SPIRO VENT circ de D=125 mm y 0,5 mm 55 pct figuras, pared simple helic galv
Precio: 9.45
Fabricación y suministro de conducto CONAIRE SPIRO VENT con geometría circular de 125 mm de diámetro, fabricado en acero galvanizado de 0,5 mm de espesor según UNE 1506, pared simple helicoidal, calidad DX51D+Z 250/275, incluye parte proporcional estimada del 55% en accesorios circulares con sistema de union por simple encaje con tolerancias según UNE 12237:2003, certificados de fabricación y estanquidad.

| Código | Ud | Descripción | Rendimiento | Precio | Importe |
|---|---|---|---|---|---|
| CTH002 | ml | TUBO HELICOIDAL GALVA SPIRO VENT-TH CONAIRE e=0,5 d=125 | 1 | 7.55 | 7.55 |
| CCOE9002 | u | CODO GALVA 90º ESTAMPADO SPIRO ST VENT-CE90 CONAIRE Ø 125 | 0.157 | 5.09 | 0.80 |
| CCOE4002 | u | CODO GALVA 45º ESTAMPADO SPIRO ST VENT-CE45 CONAIRE Ø 125 | 0.066 | 3.84 | 0.25 |
| CTSE9002 | u | TE SIMPLE GALVA 90º ESTAMPADA SPIRO ST VENT-TSE90 CONAIRE Ø 125 | 0.035 | 7.91 | 0.28 |
| CRCE003 | u | REDUCCION CONCENTRICA GALVA ESTAMPADA SPIRO ST VENT-RCE CONAIRE d=150/125 | 0.048 | 4.39 | 0.21 |
| CME002 | u | MANGUITO UNION GALVA SPIRO ST VENT-MU CONAIRE d=125 | 0.244 | 1.48 | 0.36 |
|  |  | Total |  |  | 9.45 |

###### SPRVENT150 SPIRO VENT D=150

**CVCSG15015** ml Cond CONAIRE SPIRO VENT circ de D=150 mm y 0,5 mm 15 pct figuras, pared simple helic galv
Precio: 9.78
Fabricación y suministro de conducto CONAIRE SPIRO VENT con geometría circular de 150 mm de diámetro, fabricado en acero galvanizado de 0,5 mm de espesor según UNE 1506, pared simple helicoidal, calidad DX51D+Z 250/275, incluye parte proporcional estimada del 15% en accesorios circulares con sistema de union por simple encaje con tolerancias según UNE 12237:2003, certificados de fabricación y estanquidad.

| Código | Ud | Descripción | Rendimiento | Precio | Importe |
|---|---|---|---|---|---|
| CTH003 | ml | TUBO HELICOIDAL GALVA SPIRO VENT-TH CONAIRE e=0,5 d=150 | 1 | 9.09 | 9.09 |
| CCOE9003 | u | CODO GALVA 90º ESTAMPADO SPIRO ST VENT-CE90 CONAIRE Ø 150 | 0.043 | 7.21 | 0.31 |
| CCOE4003 | u | CODO GALVA 45º ESTAMPADO SPIRO ST VENT-CE45 CONAIRE Ø 150 | 0.018 | 4.97 | 0.09 |
| CTSE9003 | u | TE SIMPLE GALVA 90º ESTAMPADA SPIRO ST VENT-TSE90 CONAIRE Ø 150 | 0.009 | 10.78 | 0.10 |
| CRCE006 | u | REDUCCION CONCENTRICA GALVA ESTAMPADA SPIRO ST VENT-RCE CONAIRE d=200/150 | 0.013 | 6.17 | 0.08 |
| CME003 | u | MANGUITO UNION GALVA SPIRO ST VENT-MU CONAIRE d=150 | 0.066 | 1.68 | 0.11 |
|  |  | Total |  |  | 9.78 |

**CVCSG15025** ml Cond CONAIRE SPIRO VENT circ de D=150 mm y 0,5 mm 25 pct figuras, pared simple helic galv
Precio: 10.25
Fabricación y suministro de conducto CONAIRE SPIRO VENT con geometría circular de 150 mm de diámetro, fabricado en acero galvanizado de 0,5 mm de espesor según UNE 1506, pared simple helicoidal, calidad DX51D+Z 250/275, incluye parte proporcional estimada del 25% en accesorios circulares con sistema de union por simple encaje con tolerancias según UNE 12237:2003, certificados de fabricación y estanquidad.

| Código | Ud | Descripción | Rendimiento | Precio | Importe |
|---|---|---|---|---|---|
| CTH003 | ml | TUBO HELICOIDAL GALVA SPIRO VENT-TH CONAIRE e=0,5 d=150 | 1 | 9.09 | 9.09 |
| CCOE9003 | u | CODO GALVA 90º ESTAMPADO SPIRO ST VENT-CE90 CONAIRE Ø 150 | 0.071 | 7.21 | 0.51 |
| CCOE4003 | u | CODO GALVA 45º ESTAMPADO SPIRO ST VENT-CE45 CONAIRE Ø 150 | 0.03 | 4.97 | 0.15 |
| CTSE9003 | u | TE SIMPLE GALVA 90º ESTAMPADA SPIRO ST VENT-TSE90 CONAIRE Ø 150 | 0.016 | 10.78 | 0.17 |
| CRCE006 | u | REDUCCION CONCENTRICA GALVA ESTAMPADA SPIRO ST VENT-RCE CONAIRE d=200/150 | 0.022 | 6.17 | 0.14 |
| CME003 | u | MANGUITO UNION GALVA SPIRO ST VENT-MU CONAIRE d=150 | 0.111 | 1.68 | 0.19 |
|  |  | Total |  |  | 10.25 |

**CVCSG15035** ml Cond CONAIRE SPIRO VENT circ de D=150 mm y 0,5 mm 35 pct figuras, pared simple helic galv
Precio: 10.71
Fabricación y suministro de conducto CONAIRE SPIRO VENT con geometría circular de 150 mm de diámetro, fabricado en acero galvanizado de 0,5 mm de espesor según UNE 1506, pared simple helicoidal, calidad DX51D+Z 250/275, incluye parte proporcional estimada del 35% en accesorios circulares con sistema de union por simple encaje con tolerancias según UNE 12237:2003, certificados de fabricación y estanquidad.

| Código | Ud | Descripción | Rendimiento | Precio | Importe |
|---|---|---|---|---|---|
| CTH003 | ml | TUBO HELICOIDAL GALVA SPIRO VENT-TH CONAIRE e=0,5 d=150 | 1 | 9.09 | 9.09 |
| CCOE9003 | u | CODO GALVA 90º ESTAMPADO SPIRO ST VENT-CE90 CONAIRE Ø 150 | 0.1 | 7.21 | 0.72 |
| CCOE4003 | u | CODO GALVA 45º ESTAMPADO SPIRO ST VENT-CE45 CONAIRE Ø 150 | 0.042 | 4.97 | 0.21 |
| CTSE9003 | u | TE SIMPLE GALVA 90º ESTAMPADA SPIRO ST VENT-TSE90 CONAIRE Ø 150 | 0.022 | 10.78 | 0.24 |
| CRCE006 | u | REDUCCION CONCENTRICA GALVA ESTAMPADA SPIRO ST VENT-RCE CONAIRE d=200/150 | 0.031 | 6.17 | 0.19 |
| CME003 | u | MANGUITO UNION GALVA SPIRO ST VENT-MU CONAIRE d=150 | 0.155 | 1.68 | 0.26 |
|  |  | Total |  |  | 10.71 |

**CVCSG15045** ml Cond CONAIRE SPIRO VENT circ de D=150 mm y 0,5 mm 45 pct figuras, pared simple helic galv
Precio: 11.16
Fabricación y suministro de conducto CONAIRE SPIRO VENT con geometría circular de 150 mm de diámetro, fabricado en acero galvanizado de 0,5 mm de espesor según UNE 1506, pared simple helicoidal, calidad DX51D+Z 250/275, incluye parte proporcional estimada del 45% en accesorios circulares con sistema de union por simple encaje con tolerancias según UNE 12237:2003, certificados de fabricación y estanquidad.

| Código | Ud | Descripción | Rendimiento | Precio | Importe |
|---|---|---|---|---|---|
| CTH003 | ml | TUBO HELICOIDAL GALVA SPIRO VENT-TH CONAIRE e=0,5 d=150 | 1 | 9.09 | 9.09 |
| CCOE9003 | u | CODO GALVA 90º ESTAMPADO SPIRO ST VENT-CE90 CONAIRE Ø 150 | 0.129 | 7.21 | 0.93 |
| CCOE4003 | u | CODO GALVA 45º ESTAMPADO SPIRO ST VENT-CE45 CONAIRE Ø 150 | 0.054 | 4.97 | 0.27 |
| CTSE9003 | u | TE SIMPLE GALVA 90º ESTAMPADA SPIRO ST VENT-TSE90 CONAIRE Ø 150 | 0.028 | 10.78 | 0.30 |
| CRCE006 | u | REDUCCION CONCENTRICA GALVA ESTAMPADA SPIRO ST VENT-RCE CONAIRE d=200/150 | 0.039 | 6.17 | 0.24 |
| CME003 | u | MANGUITO UNION GALVA SPIRO ST VENT-MU CONAIRE d=150 | 0.199 | 1.68 | 0.33 |
|  |  | Total |  |  | 11.16 |

**CVCSG15055** ml Cond CONAIRE SPIRO VENT circ de D=150 mm y 0,5 mm 55 pct figuras, pared simple helic galv
Precio: 11.64
Fabricación y suministro de conducto CONAIRE SPIRO VENT con geometría circular de 150 mm de diámetro, fabricado en acero galvanizado de 0,5 mm de espesor según UNE 1506, pared simple helicoidal, calidad DX51D+Z 250/275, incluye parte proporcional estimada del 55% en accesorios circulares con sistema de union por simple encaje con tolerancias según UNE 12237:2003, certificados de fabricación y estanquidad.

| Código | Ud | Descripción | Rendimiento | Precio | Importe |
|---|---|---|---|---|---|
| CTH003 | ml | TUBO HELICOIDAL GALVA SPIRO VENT-TH CONAIRE e=0,5 d=150 | 1 | 9.09 | 9.09 |
| CCOE9003 | u | CODO GALVA 90º ESTAMPADO SPIRO ST VENT-CE90 CONAIRE Ø 150 | 0.157 | 7.21 | 1.13 |
| CCOE4003 | u | CODO GALVA 45º ESTAMPADO SPIRO ST VENT-CE45 CONAIRE Ø 150 | 0.066 | 4.97 | 0.33 |
| CTSE9003 | u | TE SIMPLE GALVA 90º ESTAMPADA SPIRO ST VENT-TSE90 CONAIRE Ø 150 | 0.035 | 10.78 | 0.38 |
| CRCE006 | u | REDUCCION CONCENTRICA GALVA ESTAMPADA SPIRO ST VENT-RCE CONAIRE d=200/150 | 0.048 | 6.17 | 0.30 |
| CME003 | u | MANGUITO UNION GALVA SPIRO ST VENT-MU CONAIRE d=150 | 0.244 | 1.68 | 0.41 |
|  |  | Total |  |  | 11.64 |

###### SPRVENT200 SPIRO VENT D=200

**CVCSG20015** ml Cond CONAIRE SPIRO VENT circ de D=200 mm y 0,5 mm 15 pct figuras, pared simple helic galv
Precio: 13.3
Fabricación y suministro de conducto CONAIRE SPIRO VENT con geometría circular de 200 mm de diámetro, fabricado en acero galvanizado de 0,5 mm de espesor según UNE 1506, pared simple helicoidal, calidad DX51D+Z 250/275, incluye parte proporcional estimada del 15% en accesorios circulares con sistema de union por simple encaje con tolerancias según UNE 12237:2003, certificados de fabricación y estanquidad.

| Código | Ud | Descripción | Rendimiento | Precio | Importe |
|---|---|---|---|---|---|
| CTH004 | ml | TUBO HELICOIDAL GALVA SPIRO VENT-TH CONAIRE e=0,5 d=200 | 1 | 12.3 | 12.30 |
| CCOE9004 | u | CODO GALVA 90º ESTAMPADO SPIRO ST VENT-CE90 CONAIRE Ø 200 | 0.043 | 11.3 | 0.49 |
| CCOE4004 | u | CODO GALVA 45º ESTAMPADO SPIRO ST VENT-CE45 CONAIRE Ø 200 | 0.018 | 7.6 | 0.14 |
| CTSE9004 | u | TE SIMPLE GALVA 90º ESTAMPADA SPIRO ST VENT-TSE90 CONAIRE Ø 200 | 0.009 | 16.08 | 0.14 |
| CRCE009 | u | REDUCCION CONCENTRICA GALVA ESTAMPADA SPIRO ST VENT-RCE CONAIRE d=250/200 | 0.013 | 7.25 | 0.09 |
| CME004 | u | MANGUITO UNION GALVA SPIRO ST VENT-MU CONAIRE d=200 | 0.066 | 2.16 | 0.14 |
|  |  | Total |  |  | 13.3 |

**CVCSG20025** ml Cond CONAIRE SPIRO VENT circ de D=200 mm y 0,5 mm 25 pct figuras, pared simple helic galv
Precio: 13.99
Fabricación y suministro de conducto CONAIRE SPIRO VENT con geometría circular de 200 mm de diámetro, fabricado en acero galvanizado de 0,5 mm de espesor según UNE 1506, pared simple helicoidal, calidad DX51D+Z 250/275, incluye parte proporcional estimada del 25% en accesorios circulares con sistema de union por simple encaje con tolerancias según UNE 12237:2003, certificados de fabricación y estanquidad.

| Código | Ud | Descripción | Rendimiento | Precio | Importe |
|---|---|---|---|---|---|
| CTH004 | ml | TUBO HELICOIDAL GALVA SPIRO VENT-TH CONAIRE e=0,5 d=200 | 1 | 12.3 | 12.30 |
| CCOE9004 | u | CODO GALVA 90º ESTAMPADO SPIRO ST VENT-CE90 CONAIRE Ø 200 | 0.071 | 11.3 | 0.80 |
| CCOE4004 | u | CODO GALVA 45º ESTAMPADO SPIRO ST VENT-CE45 CONAIRE Ø 200 | 0.03 | 7.6 | 0.23 |
| CTSE9004 | u | TE SIMPLE GALVA 90º ESTAMPADA SPIRO ST VENT-TSE90 CONAIRE Ø 200 | 0.016 | 16.08 | 0.26 |
| CRCE009 | u | REDUCCION CONCENTRICA GALVA ESTAMPADA SPIRO ST VENT-RCE CONAIRE d=250/200 | 0.022 | 7.25 | 0.16 |
| CME004 | u | MANGUITO UNION GALVA SPIRO ST VENT-MU CONAIRE d=200 | 0.111 | 2.16 | 0.24 |
|  |  | Total |  |  | 13.99 |

**CVCSG20035** ml Cond CONAIRE SPIRO VENT circ de D=200 mm y 0,5 mm 35 pct figuras, pared simple helic galv
Precio: 14.65
Fabricación y suministro de conducto CONAIRE SPIRO VENT con geometría circular de 200 mm de diámetro, fabricado en acero galvanizado de 0,5 mm de espesor según UNE 1506, pared simple helicoidal, calidad DX51D+Z 250/275, incluye parte proporcional estimada del 35% en accesorios circulares con sistema de union por simple encaje con tolerancias según UNE 12237:2003, certificados de fabricación y estanquidad.

| Código | Ud | Descripción | Rendimiento | Precio | Importe |
|---|---|---|---|---|---|
| CTH004 | ml | TUBO HELICOIDAL GALVA SPIRO VENT-TH CONAIRE e=0,5 d=200 | 1 | 12.3 | 12.30 |
| CCOE9004 | u | CODO GALVA 90º ESTAMPADO SPIRO ST VENT-CE90 CONAIRE Ø 200 | 0.1 | 11.3 | 1.13 |
| CCOE4004 | u | CODO GALVA 45º ESTAMPADO SPIRO ST VENT-CE45 CONAIRE Ø 200 | 0.042 | 7.6 | 0.32 |
| CTSE9004 | u | TE SIMPLE GALVA 90º ESTAMPADA SPIRO ST VENT-TSE90 CONAIRE Ø 200 | 0.022 | 16.08 | 0.35 |
| CRCE009 | u | REDUCCION CONCENTRICA GALVA ESTAMPADA SPIRO ST VENT-RCE CONAIRE d=250/200 | 0.031 | 7.25 | 0.22 |
| CME004 | u | MANGUITO UNION GALVA SPIRO ST VENT-MU CONAIRE d=200 | 0.155 | 2.16 | 0.33 |
|  |  | Total |  |  | 14.65 |

**CVCSG20045** ml Cond CONAIRE SPIRO VENT circ de D=200 mm y 0,5 mm 45 pct figuras, pared simple helic galv
Precio: 15.33
Fabricación y suministro de conducto CONAIRE SPIRO VENT con geometría circular de 200 mm de diámetro, fabricado en acero galvanizado de 0,5 mm de espesor según UNE 1506, pared simple helicoidal, calidad DX51D+Z 250/275, incluye parte proporcional estimada del 45% en accesorios circulares con sistema de union por simple encaje con tolerancias según UNE 12237:2003, certificados de fabricación y estanquidad.

| Código | Ud | Descripción | Rendimiento | Precio | Importe |
|---|---|---|---|---|---|
| CTH004 | ml | TUBO HELICOIDAL GALVA SPIRO VENT-TH CONAIRE e=0,5 d=200 | 1 | 12.3 | 12.30 |
| CCOE9004 | u | CODO GALVA 90º ESTAMPADO SPIRO ST VENT-CE90 CONAIRE Ø 200 | 0.129 | 11.3 | 1.46 |
| CCOE4004 | u | CODO GALVA 45º ESTAMPADO SPIRO ST VENT-CE45 CONAIRE Ø 200 | 0.054 | 7.6 | 0.41 |
| CTSE9004 | u | TE SIMPLE GALVA 90º ESTAMPADA SPIRO ST VENT-TSE90 CONAIRE Ø 200 | 0.028 | 16.08 | 0.45 |
| CRCE009 | u | REDUCCION CONCENTRICA GALVA ESTAMPADA SPIRO ST VENT-RCE CONAIRE d=250/200 | 0.039 | 7.25 | 0.28 |
| CME004 | u | MANGUITO UNION GALVA SPIRO ST VENT-MU CONAIRE d=200 | 0.199 | 2.16 | 0.43 |
|  |  | Total |  |  | 15.33 |

**CVCSG20055** ml Cond CONAIRE SPIRO VENT circ de D=200 mm y 0,5 mm 55 pct figuras, pared simple helic galv
Precio: 16.01
Fabricación y suministro de conducto CONAIRE SPIRO VENT con geometría circular de 200 mm de diámetro, fabricado en acero galvanizado de 0,5 mm de espesor según UNE 1506, pared simple helicoidal, calidad DX51D+Z 250/275, incluye parte proporcional estimada del 55% en accesorios circulares con sistema de union por simple encaje con tolerancias según UNE 12237:2003, certificados de fabricación y estanquidad.

| Código | Ud | Descripción | Rendimiento | Precio | Importe |
|---|---|---|---|---|---|
| CTH004 | ml | TUBO HELICOIDAL GALVA SPIRO VENT-TH CONAIRE e=0,5 d=200 | 1 | 12.3 | 12.30 |
| CCOE9004 | u | CODO GALVA 90º ESTAMPADO SPIRO ST VENT-CE90 CONAIRE Ø 200 | 0.157 | 11.3 | 1.77 |
| CCOE4004 | u | CODO GALVA 45º ESTAMPADO SPIRO ST VENT-CE45 CONAIRE Ø 200 | 0.066 | 7.6 | 0.50 |
| CTSE9004 | u | TE SIMPLE GALVA 90º ESTAMPADA SPIRO ST VENT-TSE90 CONAIRE Ø 200 | 0.035 | 16.08 | 0.56 |
| CRCE009 | u | REDUCCION CONCENTRICA GALVA ESTAMPADA SPIRO ST VENT-RCE CONAIRE d=250/200 | 0.048 | 7.25 | 0.35 |
| CME004 | u | MANGUITO UNION GALVA SPIRO ST VENT-MU CONAIRE d=200 | 0.244 | 2.16 | 0.53 |
|  |  | Total |  |  | 16.01 |

###### SPRVENT250 SPIRO VENT D=250

**CVCSG25015** ml Cond CONAIRE SPIRO VENT circ de D=250 mm y 0,5 mm 15 pct figuras, pared simple helic galv
Precio: 16.93
Fabricación y suministro de conducto CONAIRE SPIRO VENT con geometría circular de 250 mm de diámetro, fabricado en acero galvanizado de 0,5 mm de espesor según UNE 1506, pared simple helicoidal, calidad DX51D+Z 250/275, incluye parte proporcional estimada del 15% en accesorios circulares con sistema de union por simple encaje con tolerancias según UNE 12237:2003, certificados de fabricación y estanquidad.

| Código | Ud | Descripción | Rendimiento | Precio | Importe |
|---|---|---|---|---|---|
| CTH005 | ml | TUBO HELICOIDAL GALVA SPIRO VENT-TH CONAIRE e=0,5 d=250 | 1 | 14.98 | 14.98 |
| CCOE9005 | u | CODO GALVA 90º ESTAMPADO SPIRO ST VENT-CE90 CONAIRE Ø 250 | 0.043 | 25.29 | 1.09 |
| CCOE4005 | u | CODO GALVA 45º ESTAMPADO SPIRO ST VENT-CE45 CONAIRE Ø 250 | 0.018 | 16.43 | 0.30 |
| CTSE9005 | u | TE SIMPLE GALVA 90º ESTAMPADA SPIRO ST VENT-TSE90 CONAIRE Ø 250 | 0.009 | 20.78 | 0.19 |
| CRC015 | u | REDUCCION CONCENTRICA GALVA SEGMENTADA SPIRO ST VENT-RCS CONAIRE d=300/250 | 0.013 | 14.23 | 0.18 |
| CME005 | u | MANGUITO UNION GALVA SPIRO ST VENT-MU CONAIRE d=250 | 0.066 | 2.88 | 0.19 |
|  |  | Total |  |  | 16.93 |

**CVCSG25025** ml Cond CONAIRE SPIRO VENT circ de D=250 mm y 0,5 mm 25 pct figuras, pared simple helic galv
Precio: 18.23
Fabricación y suministro de conducto CONAIRE SPIRO VENT con geometría circular de 250 mm de diámetro, fabricado en acero galvanizado de 0,5 mm de espesor según UNE 1506, pared simple helicoidal, calidad DX51D+Z 250/275, incluye parte proporcional estimada del 25% en accesorios circulares con sistema de union por simple encaje con tolerancias según UNE 12237:2003, certificados de fabricación y estanquidad.

| Código | Ud | Descripción | Rendimiento | Precio | Importe |
|---|---|---|---|---|---|
| CTH005 | ml | TUBO HELICOIDAL GALVA SPIRO VENT-TH CONAIRE e=0,5 d=250 | 1 | 14.98 | 14.98 |
| CCOE9005 | u | CODO GALVA 90º ESTAMPADO SPIRO ST VENT-CE90 CONAIRE Ø 250 | 0.071 | 25.29 | 1.80 |
| CCOE4005 | u | CODO GALVA 45º ESTAMPADO SPIRO ST VENT-CE45 CONAIRE Ø 250 | 0.03 | 16.43 | 0.49 |
| CTSE9005 | u | TE SIMPLE GALVA 90º ESTAMPADA SPIRO ST VENT-TSE90 CONAIRE Ø 250 | 0.016 | 20.78 | 0.33 |
| CRC015 | u | REDUCCION CONCENTRICA GALVA SEGMENTADA SPIRO ST VENT-RCS CONAIRE d=300/250 | 0.022 | 14.23 | 0.31 |
| CME005 | u | MANGUITO UNION GALVA SPIRO ST VENT-MU CONAIRE d=250 | 0.111 | 2.88 | 0.32 |
|  |  | Total |  |  | 18.23 |

**CVCSG25035** ml Cond CONAIRE SPIRO VENT circ de D=250 mm y 0,5 mm 35 pct figuras, pared simple helic galv
Precio: 19.55
Fabricación y suministro de conducto CONAIRE SPIRO VENT con geometría circular de 250 mm de diámetro, fabricado en acero galvanizado de 0,5 mm de espesor según UNE 1506, pared simple helicoidal, calidad DX51D+Z 250/275, incluye parte proporcional estimada del 35% en accesorios circulares con sistema de union por simple encaje con tolerancias según UNE 12237:2003, certificados de fabricación y estanquidad.

| Código | Ud | Descripción | Rendimiento | Precio | Importe |
|---|---|---|---|---|---|
| CTH005 | ml | TUBO HELICOIDAL GALVA SPIRO VENT-TH CONAIRE e=0,5 d=250 | 1 | 14.98 | 14.98 |
| CCOE9005 | u | CODO GALVA 90º ESTAMPADO SPIRO ST VENT-CE90 CONAIRE Ø 250 | 0.1 | 25.29 | 2.53 |
| CCOE4005 | u | CODO GALVA 45º ESTAMPADO SPIRO ST VENT-CE45 CONAIRE Ø 250 | 0.042 | 16.43 | 0.69 |
| CTSE9005 | u | TE SIMPLE GALVA 90º ESTAMPADA SPIRO ST VENT-TSE90 CONAIRE Ø 250 | 0.022 | 20.78 | 0.46 |
| CRC015 | u | REDUCCION CONCENTRICA GALVA SEGMENTADA SPIRO ST VENT-RCS CONAIRE d=300/250 | 0.031 | 14.23 | 0.44 |
| CME005 | u | MANGUITO UNION GALVA SPIRO ST VENT-MU CONAIRE d=250 | 0.155 | 2.88 | 0.45 |
|  |  | Total |  |  | 19.55 |

**CVCSG25045** ml Cond CONAIRE SPIRO VENT circ de D=250 mm y 0,5 mm 45 pct figuras, pared simple helic galv
Precio: 20.83
Fabricación y suministro de conducto CONAIRE SPIRO VENT con geometría circular de 250 mm de diámetro, fabricado en acero galvanizado de 0,5 mm de espesor según UNE 1506, pared simple helicoidal, calidad DX51D+Z 250/275, incluye parte proporcional estimada del 45% en accesorios circulares con sistema de union por simple encaje con tolerancias según UNE 12237:2003, certificados de fabricación y estanquidad.

| Código | Ud | Descripción | Rendimiento | Precio | Importe |
|---|---|---|---|---|---|
| CTH005 | ml | TUBO HELICOIDAL GALVA SPIRO VENT-TH CONAIRE e=0,5 d=250 | 1 | 14.98 | 14.98 |
| CCOE9005 | u | CODO GALVA 90º ESTAMPADO SPIRO ST VENT-CE90 CONAIRE Ø 250 | 0.129 | 25.29 | 3.26 |
| CCOE4005 | u | CODO GALVA 45º ESTAMPADO SPIRO ST VENT-CE45 CONAIRE Ø 250 | 0.054 | 16.43 | 0.89 |
| CTSE9005 | u | TE SIMPLE GALVA 90º ESTAMPADA SPIRO ST VENT-TSE90 CONAIRE Ø 250 | 0.028 | 20.78 | 0.58 |
| CRC015 | u | REDUCCION CONCENTRICA GALVA SEGMENTADA SPIRO ST VENT-RCS CONAIRE d=300/250 | 0.039 | 14.23 | 0.55 |
| CME005 | u | MANGUITO UNION GALVA SPIRO ST VENT-MU CONAIRE d=250 | 0.199 | 2.88 | 0.57 |
|  |  | Total |  |  | 20.83 |

**CVCSG25055** ml Cond CONAIRE SPIRO VENT circ de D=250 mm y 0,5 mm 55 pct figuras, pared simple helic galv
Precio: 22.14
Fabricación y suministro de conducto CONAIRE SPIRO VENT con geometría circular de 250 mm de diámetro, fabricado en acero galvanizado de 0,5 mm de espesor según UNE 1506, pared simple helicoidal, calidad DX51D+Z 250/275, incluye parte proporcional estimada del 55% en accesorios circulares con sistema de union por simple encaje con tolerancias según UNE 12237:2003, certificados de fabricación y estanquidad.

| Código | Ud | Descripción | Rendimiento | Precio | Importe |
|---|---|---|---|---|---|
| CTH005 | ml | TUBO HELICOIDAL GALVA SPIRO VENT-TH CONAIRE e=0,5 d=250 | 1 | 14.98 | 14.98 |
| CCOE9005 | u | CODO GALVA 90º ESTAMPADO SPIRO ST VENT-CE90 CONAIRE Ø 250 | 0.157 | 25.29 | 3.97 |
| CCOE4005 | u | CODO GALVA 45º ESTAMPADO SPIRO ST VENT-CE45 CONAIRE Ø 250 | 0.066 | 16.43 | 1.08 |
| CTSE9005 | u | TE SIMPLE GALVA 90º ESTAMPADA SPIRO ST VENT-TSE90 CONAIRE Ø 250 | 0.035 | 20.78 | 0.73 |
| CRC015 | u | REDUCCION CONCENTRICA GALVA SEGMENTADA SPIRO ST VENT-RCS CONAIRE d=300/250 | 0.048 | 14.23 | 0.68 |
| CME005 | u | MANGUITO UNION GALVA SPIRO ST VENT-MU CONAIRE d=250 | 0.244 | 2.88 | 0.70 |
|  |  | Total |  |  | 22.14 |

###### SPRVENT300 SPIRO VENT D=300

**CVCSG30015** ml Cond CONAIRE SPIRO VENT circ de D=300 mm y 0,5 mm 15 pct figuras, pared simple helic galv
Precio: 19.53
Fabricación y suministro de conducto CONAIRE SPIRO VENT con geometría circular de 300 mm de diámetro, fabricado en acero galvanizado de 0,5 mm de espesor según UNE 1506, pared simple helicoidal, calidad DX51D+Z 250/275, incluye parte proporcional estimada del 15% en accesorios circulares con sistema de union por simple encaje con tolerancias según UNE 12237:2003, certificados de fabricación y estanquidad.

| Código | Ud | Descripción | Rendimiento | Precio | Importe |
|---|---|---|---|---|---|
| CTH006 | ml | TUBO HELICOIDAL GALVA SPIRO VENT-TH CONAIRE e=0,5 d=300 | 1 | 17.8 | 17.80 |
| CCO9006 | u | CODO GALVA 90º SPIRO ST VENT-CS90 CONAIRE Ø 300 | 0.043 | 20.09 | 0.86 |
| CCO4006 | u | CODO GALVA 45º SEGMENTADO SPIRO ST VENT-CS45 CONAIRE Ø 300 | 0.018 | 13.41 | 0.24 |
| CTS9006 | u | TE SIMPLE GALVA 90º SEGMENTADA SPIRO ST VENT-TSS90 CONAIRE Ø 300 | 0.009 | 23.35 | 0.21 |
| CRC021 | u | REDUCCION CONCENTRICA GALVA SEGMENTADA SPIRO ST VENT-RCS CONAIRE d=355/300 | 0.013 | 16.63 | 0.22 |
| CME006 | u | MANGUITO UNION GALVA SPIRO ST VENT-MU CONAIRE d=300 | 0.066 | 3.07 | 0.20 |
|  |  | Total |  |  | 19.53 |

**CVCSG30025** ml Cond CONAIRE SPIRO VENT circ de D=300 mm y 0,5 mm 25 pct figuras, pared simple helic galv
Precio: 20.71
Fabricación y suministro de conducto CONAIRE SPIRO VENT con geometría circular de 300 mm de diámetro, fabricado en acero galvanizado de 0,5 mm de espesor según UNE 1506, pared simple helicoidal, calidad DX51D+Z 250/275, incluye parte proporcional estimada del 25% en accesorios circulares con sistema de union por simple encaje con tolerancias según UNE 12237:2003, certificados de fabricación y estanquidad.

| Código | Ud | Descripción | Rendimiento | Precio | Importe |
|---|---|---|---|---|---|
| CTH006 | ml | TUBO HELICOIDAL GALVA SPIRO VENT-TH CONAIRE e=0,5 d=300 | 1 | 17.8 | 17.80 |
| CCO9006 | u | CODO GALVA 90º SPIRO ST VENT-CS90 CONAIRE Ø 300 | 0.071 | 20.09 | 1.43 |
| CCO4006 | u | CODO GALVA 45º SEGMENTADO SPIRO ST VENT-CS45 CONAIRE Ø 300 | 0.03 | 13.41 | 0.40 |
| CTS9006 | u | TE SIMPLE GALVA 90º SEGMENTADA SPIRO ST VENT-TSS90 CONAIRE Ø 300 | 0.016 | 23.35 | 0.37 |
| CRC021 | u | REDUCCION CONCENTRICA GALVA SEGMENTADA SPIRO ST VENT-RCS CONAIRE d=355/300 | 0.022 | 16.63 | 0.37 |
| CME006 | u | MANGUITO UNION GALVA SPIRO ST VENT-MU CONAIRE d=300 | 0.111 | 3.07 | 0.34 |
|  |  | Total |  |  | 20.71 |

**CVCSG30035** ml Cond CONAIRE SPIRO VENT circ de D=300 mm y 0,5 mm 35 pct figuras, pared simple helic galv
Precio: 21.88
Fabricación y suministro de conducto CONAIRE SPIRO VENT con geometría circular de 300 mm de diámetro, fabricado en acero galvanizado de 0,5 mm de espesor según UNE 1506, pared simple helicoidal, calidad DX51D+Z 250/275, incluye parte proporcional estimada del 35% en accesorios circulares con sistema de union por simple encaje con tolerancias según UNE 12237:2003, certificados de fabricación y estanquidad.

| Código | Ud | Descripción | Rendimiento | Precio | Importe |
|---|---|---|---|---|---|
| CTH006 | ml | TUBO HELICOIDAL GALVA SPIRO VENT-TH CONAIRE e=0,5 d=300 | 1 | 17.8 | 17.80 |
| CCO9006 | u | CODO GALVA 90º SPIRO ST VENT-CS90 CONAIRE Ø 300 | 0.1 | 20.09 | 2.01 |
| CCO4006 | u | CODO GALVA 45º SEGMENTADO SPIRO ST VENT-CS45 CONAIRE Ø 300 | 0.042 | 13.41 | 0.56 |
| CTS9006 | u | TE SIMPLE GALVA 90º SEGMENTADA SPIRO ST VENT-TSS90 CONAIRE Ø 300 | 0.022 | 23.35 | 0.51 |
| CRC021 | u | REDUCCION CONCENTRICA GALVA SEGMENTADA SPIRO ST VENT-RCS CONAIRE d=355/300 | 0.031 | 16.63 | 0.52 |
| CME006 | u | MANGUITO UNION GALVA SPIRO ST VENT-MU CONAIRE d=300 | 0.155 | 3.07 | 0.48 |
|  |  | Total |  |  | 21.88 |

**CVCSG30045** ml Cond CONAIRE SPIRO VENT circ de D=300 mm y 0,5 mm 45 pct figuras, pared simple helic galv
Precio: 23.02
Fabricación y suministro de conducto CONAIRE SPIRO VENT con geometría circular de 300 mm de diámetro, fabricado en acero galvanizado de 0,5 mm de espesor según UNE 1506, pared simple helicoidal, calidad DX51D+Z 250/275, incluye parte proporcional estimada del 45% en accesorios circulares con sistema de union por simple encaje con tolerancias según UNE 12237:2003, certificados de fabricación y estanquidad.

| Código | Ud | Descripción | Rendimiento | Precio | Importe |
|---|---|---|---|---|---|
| CTH006 | ml | TUBO HELICOIDAL GALVA SPIRO VENT-TH CONAIRE e=0,5 d=300 | 1 | 17.8 | 17.80 |
| CCO9006 | u | CODO GALVA 90º SPIRO ST VENT-CS90 CONAIRE Ø 300 | 0.129 | 20.09 | 2.59 |
| CCO4006 | u | CODO GALVA 45º SEGMENTADO SPIRO ST VENT-CS45 CONAIRE Ø 300 | 0.054 | 13.41 | 0.72 |
| CTS9006 | u | TE SIMPLE GALVA 90º SEGMENTADA SPIRO ST VENT-TSS90 CONAIRE Ø 300 | 0.028 | 23.35 | 0.65 |
| CRC021 | u | REDUCCION CONCENTRICA GALVA SEGMENTADA SPIRO ST VENT-RCS CONAIRE d=355/300 | 0.039 | 16.63 | 0.65 |
| CME006 | u | MANGUITO UNION GALVA SPIRO ST VENT-MU CONAIRE d=300 | 0.199 | 3.07 | 0.61 |
|  |  | Total |  |  | 23.02 |

**CVCSG30055** ml Cond CONAIRE SPIRO VENT circ de D=300 mm y 0,5 mm 55 pct figuras, pared simple helic galv
Precio: 24.21
Fabricación y suministro de conducto CONAIRE SPIRO VENT con geometría circular de 300 mm de diámetro, fabricado en acero galvanizado de 0,5 mm de espesor según UNE 1506, pared simple helicoidal, calidad DX51D+Z 250/275, incluye parte proporcional estimada del 55% en accesorios circulares con sistema de union por simple encaje con tolerancias según UNE 12237:2003, certificados de fabricación y estanquidad.

| Código | Ud | Descripción | Rendimiento | Precio | Importe |
|---|---|---|---|---|---|
| CTH006 | ml | TUBO HELICOIDAL GALVA SPIRO VENT-TH CONAIRE e=0,5 d=300 | 1 | 17.8 | 17.80 |
| CCO9006 | u | CODO GALVA 90º SPIRO ST VENT-CS90 CONAIRE Ø 300 | 0.157 | 20.09 | 3.15 |
| CCO4006 | u | CODO GALVA 45º SEGMENTADO SPIRO ST VENT-CS45 CONAIRE Ø 300 | 0.066 | 13.41 | 0.89 |
| CTS9006 | u | TE SIMPLE GALVA 90º SEGMENTADA SPIRO ST VENT-TSS90 CONAIRE Ø 300 | 0.035 | 23.35 | 0.82 |
| CRC021 | u | REDUCCION CONCENTRICA GALVA SEGMENTADA SPIRO ST VENT-RCS CONAIRE d=355/300 | 0.048 | 16.63 | 0.80 |
| CME006 | u | MANGUITO UNION GALVA SPIRO ST VENT-MU CONAIRE d=300 | 0.244 | 3.07 | 0.75 |
|  |  | Total |  |  | 24.21 |

###### SPRVENT355 SPIRO VENT D=355

**CVCSG35515** ml Cond CONAIRE SPIRO VENT circ de D=355 mm y 0,6 mm 15 pct figuras, pared simple helic galv
Precio: 27.29
Fabricación y suministro de conducto CONAIRE SPIRO VENT con geometría circular de 355 mm de diámetro, fabricado en acero galvanizado de 0,6 mm de espesor según UNE 1506, pared simple helicoidal, calidad DX51D+Z 250/275, incluye parte proporcional estimada del 15% en accesorios circulares con sistema de union por simple encaje con tolerancias según UNE 12237:2003, certificados de fabricación y estanquidad.

| Código | Ud | Descripción | Rendimiento | Precio | Importe |
|---|---|---|---|---|---|
| CTH013 | ml | TUBO HELICOIDAL GALVA SPIRO VENT-TH CONAIRE e=0,6 d=355 | 1 | 25.03 | 25.03 |
| CCO9007 | u | CODO GALVA 90º SPIRO ST VENT-CS90 CONAIRE Ø 355 | 0.043 | 26.46 | 1.14 |
| CCO4007 | u | CODO GALVA 45º SEGMENTADO SPIRO ST VENT-CS45 CONAIRE Ø 355 | 0.018 | 16.78 | 0.30 |
| CTS9007 | u | TE SIMPLE GALVA 90º SEGMENTADA SPIRO ST VENT-TSS90 CONAIRE Ø 355 | 0.009 | 31.72 | 0.29 |
| CRC028 | u | REDUCCION CONCENTRICA GALVA SEGMENTADA SPIRO ST VENT-RCS CONAIRE d=400/355 | 0.013 | 22.01 | 0.29 |
| CME007 | u | MANGUITO UNION GALVA SPIRO ST VENT-MU CONAIRE d=355 | 0.066 | 3.61 | 0.24 |
|  |  | Total |  |  | 27.29 |

**CVCSG35525** ml Cond CONAIRE SPIRO VENT circ de D=355 mm y 0,6 mm 25 pct figuras, pared simple helic galv
Precio: 28.8
Fabricación y suministro de conducto CONAIRE SPIRO VENT con geometría circular de 355 mm de diámetro, fabricado en acero galvanizado de 0,6 mm de espesor según UNE 1506, pared simple helicoidal, calidad DX51D+Z 250/275, incluye parte proporcional estimada del 25% en accesorios circulares con sistema de union por simple encaje con tolerancias según UNE 12237:2003, certificados de fabricación y estanquidad.

| Código | Ud | Descripción | Rendimiento | Precio | Importe |
|---|---|---|---|---|---|
| CTH013 | ml | TUBO HELICOIDAL GALVA SPIRO VENT-TH CONAIRE e=0,6 d=355 | 1 | 25.03 | 25.03 |
| CCO9007 | u | CODO GALVA 90º SPIRO ST VENT-CS90 CONAIRE Ø 355 | 0.071 | 26.46 | 1.88 |
| CCO4007 | u | CODO GALVA 45º SEGMENTADO SPIRO ST VENT-CS45 CONAIRE Ø 355 | 0.03 | 16.78 | 0.50 |
| CTS9007 | u | TE SIMPLE GALVA 90º SEGMENTADA SPIRO ST VENT-TSS90 CONAIRE Ø 355 | 0.016 | 31.72 | 0.51 |
| CRC028 | u | REDUCCION CONCENTRICA GALVA SEGMENTADA SPIRO ST VENT-RCS CONAIRE d=400/355 | 0.022 | 22.01 | 0.48 |
| CME007 | u | MANGUITO UNION GALVA SPIRO ST VENT-MU CONAIRE d=355 | 0.111 | 3.61 | 0.40 |
|  |  | Total |  |  | 28.8 |

**CVCSG35535** ml Cond CONAIRE SPIRO VENT circ de D=355 mm y 0,6 mm 35 pct figuras, pared simple helic galv
Precio: 30.32
Fabricación y suministro de conducto CONAIRE SPIRO VENT con geometría circular de 355 mm de diámetro, fabricado en acero galvanizado de 0,6 mm de espesor según UNE 1506, pared simple helicoidal, calidad DX51D+Z 250/275, incluye parte proporcional estimada del 35% en accesorios circulares con sistema de union por simple encaje con tolerancias según UNE 12237:2003, certificados de fabricación y estanquidad.

| Código | Ud | Descripción | Rendimiento | Precio | Importe |
|---|---|---|---|---|---|
| CTH013 | ml | TUBO HELICOIDAL GALVA SPIRO VENT-TH CONAIRE e=0,6 d=355 | 1 | 25.03 | 25.03 |
| CCO9007 | u | CODO GALVA 90º SPIRO ST VENT-CS90 CONAIRE Ø 355 | 0.1 | 26.46 | 2.65 |
| CCO4007 | u | CODO GALVA 45º SEGMENTADO SPIRO ST VENT-CS45 CONAIRE Ø 355 | 0.042 | 16.78 | 0.70 |
| CTS9007 | u | TE SIMPLE GALVA 90º SEGMENTADA SPIRO ST VENT-TSS90 CONAIRE Ø 355 | 0.022 | 31.72 | 0.70 |
| CRC028 | u | REDUCCION CONCENTRICA GALVA SEGMENTADA SPIRO ST VENT-RCS CONAIRE d=400/355 | 0.031 | 22.01 | 0.68 |
| CME007 | u | MANGUITO UNION GALVA SPIRO ST VENT-MU CONAIRE d=355 | 0.155 | 3.61 | 0.56 |
|  |  | Total |  |  | 30.32 |

**CVCSG35545** ml Cond CONAIRE SPIRO VENT circ de D=355 mm y 0,6 mm 45 pct figuras, pared simple helic galv
Precio: 31.82
Fabricación y suministro de conducto CONAIRE SPIRO VENT con geometría circular de 355 mm de diámetro, fabricado en acero galvanizado de 0,6 mm de espesor según UNE 1506, pared simple helicoidal, calidad DX51D+Z 250/275, incluye parte proporcional estimada del 45% en accesorios circulares con sistema de union por simple encaje con tolerancias según UNE 12237:2003, certificados de fabricación y estanquidad.

| Código | Ud | Descripción | Rendimiento | Precio | Importe |
|---|---|---|---|---|---|
| CTH013 | ml | TUBO HELICOIDAL GALVA SPIRO VENT-TH CONAIRE e=0,6 d=355 | 1 | 25.03 | 25.03 |
| CCO9007 | u | CODO GALVA 90º SPIRO ST VENT-CS90 CONAIRE Ø 355 | 0.129 | 26.46 | 3.41 |
| CCO4007 | u | CODO GALVA 45º SEGMENTADO SPIRO ST VENT-CS45 CONAIRE Ø 355 | 0.054 | 16.78 | 0.91 |
| CTS9007 | u | TE SIMPLE GALVA 90º SEGMENTADA SPIRO ST VENT-TSS90 CONAIRE Ø 355 | 0.028 | 31.72 | 0.89 |
| CRC028 | u | REDUCCION CONCENTRICA GALVA SEGMENTADA SPIRO ST VENT-RCS CONAIRE d=400/355 | 0.039 | 22.01 | 0.86 |
| CME007 | u | MANGUITO UNION GALVA SPIRO ST VENT-MU CONAIRE d=355 | 0.199 | 3.61 | 0.72 |
|  |  | Total |  |  | 31.82 |

**CVCSG35555** ml Cond CONAIRE SPIRO VENT circ de D=355 mm y 0,6 mm 55 pct figuras, pared simple helic galv
Precio: 33.34
Fabricación y suministro de conducto CONAIRE SPIRO VENT con geometría circular de 355 mm de diámetro, fabricado en acero galvanizado de 0,6 mm de espesor según UNE 1506, pared simple helicoidal, calidad DX51D+Z 250/275, incluye parte proporcional estimada del 55% en accesorios circulares con sistema de union por simple encaje con tolerancias según UNE 12237:2003, certificados de fabricación y estanquidad.

| Código | Ud | Descripción | Rendimiento | Precio | Importe |
|---|---|---|---|---|---|
| CTH013 | ml | TUBO HELICOIDAL GALVA SPIRO VENT-TH CONAIRE e=0,6 d=355 | 1 | 25.03 | 25.03 |
| CCO9007 | u | CODO GALVA 90º SPIRO ST VENT-CS90 CONAIRE Ø 355 | 0.157 | 26.46 | 4.15 |
| CCO4007 | u | CODO GALVA 45º SEGMENTADO SPIRO ST VENT-CS45 CONAIRE Ø 355 | 0.066 | 16.78 | 1.11 |
| CTS9007 | u | TE SIMPLE GALVA 90º SEGMENTADA SPIRO ST VENT-TSS90 CONAIRE Ø 355 | 0.035 | 31.72 | 1.11 |
| CRC028 | u | REDUCCION CONCENTRICA GALVA SEGMENTADA SPIRO ST VENT-RCS CONAIRE d=400/355 | 0.048 | 22.01 | 1.06 |
| CME007 | u | MANGUITO UNION GALVA SPIRO ST VENT-MU CONAIRE d=355 | 0.244 | 3.61 | 0.88 |
|  |  | Total |  |  | 33.34 |

###### SPRVENT400 SPIRO VENT D=400

**CVCSG40015** ml Cond CONAIRE SPIRO VENT circ de D=400 mm y 0,6 mm 15 pct figuras, pared simple helic galv
Precio: 30.84
Fabricación y suministro de conducto CONAIRE SPIRO VENT con geometría circular de 400 mm de diámetro, fabricado en acero galvanizado de 0,6 mm de espesor según UNE 1506, pared simple helicoidal, calidad DX51D+Z 250/275, incluye parte proporcional estimada del 15% en accesorios circulares con sistema de union por simple encaje con tolerancias según UNE 12237:2003, certificados de fabricación y estanquidad.

| Código | Ud | Descripción | Rendimiento | Precio | Importe |
|---|---|---|---|---|---|
| CTH014 | ml | TUBO HELICOIDAL GALVA SPIRO VENT-TH CONAIRE e=0,6 d=400 | 1 | 28.18 | 28.18 |
| CCO9008 | u | CODO GALVA 90º SPIRO ST VENT-CS90 CONAIRE Ø 400 | 0.043 | 31.13 | 1.34 |
| CCO4008 | u | CODO GALVA 45º SEGMENTADO SPIRO ST VENT-CS45 CONAIRE Ø 400 | 0.018 | 20.08 | 0.36 |
| CTS9008 | u | TE SIMPLE GALVA 90º SEGMENTADA SPIRO ST VENT-TSS90 CONAIRE Ø 400 | 0.009 | 40.16 | 0.36 |
| CRC036 | u | REDUCCION CONCENTRICA GALVA SEGMENTADA SPIRO ST VENT-RCS CONAIRE d=450/400 | 0.013 | 25.49 | 0.33 |
| CME008 | u | MANGUITO UNION GALVA SPIRO ST VENT-MU CONAIRE d=400 | 0.066 | 4.1 | 0.27 |
|  |  | Total |  |  | 30.84 |

**CVCSG40025** ml Cond CONAIRE SPIRO VENT circ de D=400 mm y 0,6 mm 25 pct figuras, pared simple helic galv
Precio: 32.65
Fabricación y suministro de conducto CONAIRE SPIRO VENT con geometría circular de 400 mm de diámetro, fabricado en acero galvanizado de 0,6 mm de espesor según UNE 1506, pared simple helicoidal, calidad DX51D+Z 250/275, incluye parte proporcional estimada del 25% en accesorios circulares con sistema de union por simple encaje con tolerancias según UNE 12237:2003, certificados de fabricación y estanquidad.

| Código | Ud | Descripción | Rendimiento | Precio | Importe |
|---|---|---|---|---|---|
| CTH014 | ml | TUBO HELICOIDAL GALVA SPIRO VENT-TH CONAIRE e=0,6 d=400 | 1 | 28.18 | 28.18 |
| CCO9008 | u | CODO GALVA 90º SPIRO ST VENT-CS90 CONAIRE Ø 400 | 0.071 | 31.13 | 2.21 |
| CCO4008 | u | CODO GALVA 45º SEGMENTADO SPIRO ST VENT-CS45 CONAIRE Ø 400 | 0.03 | 20.08 | 0.60 |
| CTS9008 | u | TE SIMPLE GALVA 90º SEGMENTADA SPIRO ST VENT-TSS90 CONAIRE Ø 400 | 0.016 | 40.16 | 0.64 |
| CRC036 | u | REDUCCION CONCENTRICA GALVA SEGMENTADA SPIRO ST VENT-RCS CONAIRE d=450/400 | 0.022 | 25.49 | 0.56 |
| CME008 | u | MANGUITO UNION GALVA SPIRO ST VENT-MU CONAIRE d=400 | 0.111 | 4.1 | 0.46 |
|  |  | Total |  |  | 32.65 |

**CVCSG40035** ml Cond CONAIRE SPIRO VENT circ de D=400 mm y 0,6 mm 35 pct figuras, pared simple helic galv
Precio: 34.44
Fabricación y suministro de conducto CONAIRE SPIRO VENT con geometría circular de 400 mm de diámetro, fabricado en acero galvanizado de 0,6 mm de espesor según UNE 1506, pared simple helicoidal, calidad DX51D+Z 250/275, incluye parte proporcional estimada del 35% en accesorios circulares con sistema de union por simple encaje con tolerancias según UNE 12237:2003, certificados de fabricación y estanquidad.

| Código | Ud | Descripción | Rendimiento | Precio | Importe |
|---|---|---|---|---|---|
| CTH014 | ml | TUBO HELICOIDAL GALVA SPIRO VENT-TH CONAIRE e=0,6 d=400 | 1 | 28.18 | 28.18 |
| CCO9008 | u | CODO GALVA 90º SPIRO ST VENT-CS90 CONAIRE Ø 400 | 0.1 | 31.13 | 3.11 |
| CCO4008 | u | CODO GALVA 45º SEGMENTADO SPIRO ST VENT-CS45 CONAIRE Ø 400 | 0.042 | 20.08 | 0.84 |
| CTS9008 | u | TE SIMPLE GALVA 90º SEGMENTADA SPIRO ST VENT-TSS90 CONAIRE Ø 400 | 0.022 | 40.16 | 0.88 |
| CRC036 | u | REDUCCION CONCENTRICA GALVA SEGMENTADA SPIRO ST VENT-RCS CONAIRE d=450/400 | 0.031 | 25.49 | 0.79 |
| CME008 | u | MANGUITO UNION GALVA SPIRO ST VENT-MU CONAIRE d=400 | 0.155 | 4.1 | 0.64 |
|  |  | Total |  |  | 34.44 |

**CVCSG40045** ml Cond CONAIRE SPIRO VENT circ de D=400 mm y 0,6 mm 45 pct figuras, pared simple helic galv
Precio: 36.21
Fabricación y suministro de conducto CONAIRE SPIRO VENT con geometría circular de 400 mm de diámetro, fabricado en acero galvanizado de 0,6 mm de espesor según UNE 1506, pared simple helicoidal, calidad DX51D+Z 250/275, incluye parte proporcional estimada del 45% en accesorios circulares con sistema de union por simple encaje con tolerancias según UNE 12237:2003, certificados de fabricación y estanquidad.

| Código | Ud | Descripción | Rendimiento | Precio | Importe |
|---|---|---|---|---|---|
| CTH014 | ml | TUBO HELICOIDAL GALVA SPIRO VENT-TH CONAIRE e=0,6 d=400 | 1 | 28.18 | 28.18 |
| CCO9008 | u | CODO GALVA 90º SPIRO ST VENT-CS90 CONAIRE Ø 400 | 0.129 | 31.13 | 4.02 |
| CCO4008 | u | CODO GALVA 45º SEGMENTADO SPIRO ST VENT-CS45 CONAIRE Ø 400 | 0.054 | 20.08 | 1.08 |
| CTS9008 | u | TE SIMPLE GALVA 90º SEGMENTADA SPIRO ST VENT-TSS90 CONAIRE Ø 400 | 0.028 | 40.16 | 1.12 |
| CRC036 | u | REDUCCION CONCENTRICA GALVA SEGMENTADA SPIRO ST VENT-RCS CONAIRE d=450/400 | 0.039 | 25.49 | 0.99 |
| CME008 | u | MANGUITO UNION GALVA SPIRO ST VENT-MU CONAIRE d=400 | 0.199 | 4.1 | 0.82 |
|  |  | Total |  |  | 36.21 |

**CVCSG40055** ml Cond CONAIRE SPIRO VENT circ de D=400 mm y 0,6 mm 55 pct figuras, pared simple helic galv
Precio: 38.03
Fabricación y suministro de conducto CONAIRE SPIRO VENT con geometría circular de 400 mm de diámetro, fabricado en acero galvanizado de 0,6 mm de espesor según UNE 1506, pared simple helicoidal, calidad DX51D+Z 250/275, incluye parte proporcional estimada del 55% en accesorios circulares con sistema de union por simple encaje con tolerancias según UNE 12237:2003, certificados de fabricación y estanquidad.

| Código | Ud | Descripción | Rendimiento | Precio | Importe |
|---|---|---|---|---|---|
| CTH014 | ml | TUBO HELICOIDAL GALVA SPIRO VENT-TH CONAIRE e=0,6 d=400 | 1 | 28.18 | 28.18 |
| CCO9008 | u | CODO GALVA 90º SPIRO ST VENT-CS90 CONAIRE Ø 400 | 0.157 | 31.13 | 4.89 |
| CCO4008 | u | CODO GALVA 45º SEGMENTADO SPIRO ST VENT-CS45 CONAIRE Ø 400 | 0.066 | 20.08 | 1.33 |
| CTS9008 | u | TE SIMPLE GALVA 90º SEGMENTADA SPIRO ST VENT-TSS90 CONAIRE Ø 400 | 0.035 | 40.16 | 1.41 |
| CRC036 | u | REDUCCION CONCENTRICA GALVA SEGMENTADA SPIRO ST VENT-RCS CONAIRE d=450/400 | 0.048 | 25.49 | 1.22 |
| CME008 | u | MANGUITO UNION GALVA SPIRO ST VENT-MU CONAIRE d=400 | 0.244 | 4.1 | 1.00 |
|  |  | Total |  |  | 38.03 |

###### SPRVENT450 SPIRO VENT D=450

**CVCSG45015** ml Cond CONAIRE SPIRO VENT circ de D=450 mm y 0,6 mm 15 pct figuras, pared simple helic galv
Precio: 34.86
Fabricación y suministro de conducto CONAIRE SPIRO VENT con geometría circular de 450 mm de diámetro, fabricado en acero galvanizado de 0,6 mm de espesor según UNE 1506, pared simple helicoidal, calidad DX51D+Z 250/275, incluye parte proporcional estimada del 15% en accesorios circulares con sistema de union por simple encaje con tolerancias según UNE 12237:2003, certificados de fabricación y estanquidad.

| Código | Ud | Descripción | Rendimiento | Precio | Importe |
|---|---|---|---|---|---|
| CTH015 | ml | TUBO HELICOIDAL GALVA SPIRO VENT-TH CONAIRE e=0,6 d=450 | 1 | 31.68 | 31.68 |
| CCO9009 | u | CODO GALVA 90º SPIRO ST VENT-CS90 CONAIRE Ø 450 | 0.043 | 37.48 | 1.61 |
| CCO4009 | u | CODO GALVA 45º SEGMENTADO SPIRO ST VENT-CS45 CONAIRE Ø 450 | 0.018 | 24.1 | 0.43 |
| CTS9009 | u | TE SIMPLE GALVA 90º SEGMENTADA SPIRO ST VENT-TSS90 CONAIRE Ø 450 | 0.009 | 43.53 | 0.39 |
| CRC042 | u | REDUCCION CONCENTRICA GALVA SEGMENTADA SPIRO ST VENT-RCS CONAIRE d=500/450 | 0.013 | 34.14 | 0.44 |
| CME009 | u | MANGUITO UNION GALVA SPIRO ST VENT-MU CONAIRE d=450 | 0.066 | 4.66 | 0.31 |
|  |  | Total |  |  | 34.86 |

**CVCSG45025** ml Cond CONAIRE SPIRO VENT circ de D=450 mm y 0,6 mm 25 pct figuras, pared simple helic galv
Precio: 37.03
Fabricación y suministro de conducto CONAIRE SPIRO VENT con geometría circular de 450 mm de diámetro, fabricado en acero galvanizado de 0,6 mm de espesor según UNE 1506, pared simple helicoidal, calidad DX51D+Z 250/275, incluye parte proporcional estimada del 25% en accesorios circulares con sistema de union por simple encaje con tolerancias según UNE 12237:2003, certificados de fabricación y estanquidad.

| Código | Ud | Descripción | Rendimiento | Precio | Importe |
|---|---|---|---|---|---|
| CTH015 | ml | TUBO HELICOIDAL GALVA SPIRO VENT-TH CONAIRE e=0,6 d=450 | 1 | 31.68 | 31.68 |
| CCO9009 | u | CODO GALVA 90º SPIRO ST VENT-CS90 CONAIRE Ø 450 | 0.071 | 37.48 | 2.66 |
| CCO4009 | u | CODO GALVA 45º SEGMENTADO SPIRO ST VENT-CS45 CONAIRE Ø 450 | 0.03 | 24.1 | 0.72 |
| CTS9009 | u | TE SIMPLE GALVA 90º SEGMENTADA SPIRO ST VENT-TSS90 CONAIRE Ø 450 | 0.016 | 43.53 | 0.70 |
| CRC042 | u | REDUCCION CONCENTRICA GALVA SEGMENTADA SPIRO ST VENT-RCS CONAIRE d=500/450 | 0.022 | 34.14 | 0.75 |
| CME009 | u | MANGUITO UNION GALVA SPIRO ST VENT-MU CONAIRE d=450 | 0.111 | 4.66 | 0.52 |
|  |  | Total |  |  | 37.03 |

**CVCSG45035** ml Cond CONAIRE SPIRO VENT circ de D=450 mm y 0,6 mm 35 pct figuras, pared simple helic galv
Precio: 39.18
Fabricación y suministro de conducto CONAIRE SPIRO VENT con geometría circular de 450 mm de diámetro, fabricado en acero galvanizado de 0,6 mm de espesor según UNE 1506, pared simple helicoidal, calidad DX51D+Z 250/275, incluye parte proporcional estimada del 35% en accesorios circulares con sistema de union por simple encaje con tolerancias según UNE 12237:2003, certificados de fabricación y estanquidad.

| Código | Ud | Descripción | Rendimiento | Precio | Importe |
|---|---|---|---|---|---|
| CTH015 | ml | TUBO HELICOIDAL GALVA SPIRO VENT-TH CONAIRE e=0,6 d=450 | 1 | 31.68 | 31.68 |
| CCO9009 | u | CODO GALVA 90º SPIRO ST VENT-CS90 CONAIRE Ø 450 | 0.1 | 37.48 | 3.75 |
| CCO4009 | u | CODO GALVA 45º SEGMENTADO SPIRO ST VENT-CS45 CONAIRE Ø 450 | 0.042 | 24.1 | 1.01 |
| CTS9009 | u | TE SIMPLE GALVA 90º SEGMENTADA SPIRO ST VENT-TSS90 CONAIRE Ø 450 | 0.022 | 43.53 | 0.96 |
| CRC042 | u | REDUCCION CONCENTRICA GALVA SEGMENTADA SPIRO ST VENT-RCS CONAIRE d=500/450 | 0.031 | 34.14 | 1.06 |
| CME009 | u | MANGUITO UNION GALVA SPIRO ST VENT-MU CONAIRE d=450 | 0.155 | 4.66 | 0.72 |
|  |  | Total |  |  | 39.18 |

**CVCSG45045** ml Cond CONAIRE SPIRO VENT circ de D=450 mm y 0,6 mm 45 pct figuras, pared simple helic galv
Precio: 41.29
Fabricación y suministro de conducto CONAIRE SPIRO VENT con geometría circular de 450 mm de diámetro, fabricado en acero galvanizado de 0,6 mm de espesor según UNE 1506, pared simple helicoidal, calidad DX51D+Z 250/275, incluye parte proporcional estimada del 45% en accesorios circulares con sistema de union por simple encaje con tolerancias según UNE 12237:2003, certificados de fabricación y estanquidad.

| Código | Ud | Descripción | Rendimiento | Precio | Importe |
|---|---|---|---|---|---|
| CTH015 | ml | TUBO HELICOIDAL GALVA SPIRO VENT-TH CONAIRE e=0,6 d=450 | 1 | 31.68 | 31.68 |
| CCO9009 | u | CODO GALVA 90º SPIRO ST VENT-CS90 CONAIRE Ø 450 | 0.129 | 37.48 | 4.83 |
| CCO4009 | u | CODO GALVA 45º SEGMENTADO SPIRO ST VENT-CS45 CONAIRE Ø 450 | 0.054 | 24.1 | 1.30 |
| CTS9009 | u | TE SIMPLE GALVA 90º SEGMENTADA SPIRO ST VENT-TSS90 CONAIRE Ø 450 | 0.028 | 43.53 | 1.22 |
| CRC042 | u | REDUCCION CONCENTRICA GALVA SEGMENTADA SPIRO ST VENT-RCS CONAIRE d=500/450 | 0.039 | 34.14 | 1.33 |
| CME009 | u | MANGUITO UNION GALVA SPIRO ST VENT-MU CONAIRE d=450 | 0.199 | 4.66 | 0.93 |
|  |  | Total |  |  | 41.29 |

**CVCSG45055** ml Cond CONAIRE SPIRO VENT circ de D=450 mm y 0,6 mm 55 pct figuras, pared simple helic galv
Precio: 43.45
Fabricación y suministro de conducto CONAIRE SPIRO VENT con geometría circular de 450 mm de diámetro, fabricado en acero galvanizado de 0,6 mm de espesor según UNE 1506, pared simple helicoidal, calidad DX51D+Z 250/275, incluye parte proporcional estimada del 55% en accesorios circulares con sistema de union por simple encaje con tolerancias según UNE 12237:2003, certificados de fabricación y estanquidad.

| Código | Ud | Descripción | Rendimiento | Precio | Importe |
|---|---|---|---|---|---|
| CTH015 | ml | TUBO HELICOIDAL GALVA SPIRO VENT-TH CONAIRE e=0,6 d=450 | 1 | 31.68 | 31.68 |
| CCO9009 | u | CODO GALVA 90º SPIRO ST VENT-CS90 CONAIRE Ø 450 | 0.157 | 37.48 | 5.88 |
| CCO4009 | u | CODO GALVA 45º SEGMENTADO SPIRO ST VENT-CS45 CONAIRE Ø 450 | 0.066 | 24.1 | 1.59 |
| CTS9009 | u | TE SIMPLE GALVA 90º SEGMENTADA SPIRO ST VENT-TSS90 CONAIRE Ø 450 | 0.035 | 43.53 | 1.52 |
| CRC042 | u | REDUCCION CONCENTRICA GALVA SEGMENTADA SPIRO ST VENT-RCS CONAIRE d=500/450 | 0.048 | 34.14 | 1.64 |
| CME009 | u | MANGUITO UNION GALVA SPIRO ST VENT-MU CONAIRE d=450 | 0.244 | 4.66 | 1.14 |
|  |  | Total |  |  | 43.45 |

###### SPRVENT500 SPIRO VENT D=500

**CVCSG50015** ml Cond CONAIRE SPIRO VENT circ de D=500 mm y 0,7 mm 15 pct figuras, pared simple helic galv
Precio: 45.63
Fabricación y suministro de conducto CONAIRE SPIRO VENT con geometría circular de 500 mm de diámetro, fabricado en acero galvanizado de 0,7 mm de espesor según UNE 1506, pared simple helicoidal, calidad DX51D+Z 250/275, incluye parte proporcional estimada del 15% en accesorios circulares con sistema de union por simple encaje con tolerancias según UNE 12237:2003, certificados de fabricación y estanquidad.

| Código | Ud | Descripción | Rendimiento | Precio | Importe |
|---|---|---|---|---|---|
| CTH027 | ml | TUBO HELICOIDAL GALVA SPIRO VENT-TH CONAIRE e=0,7 d=500 | 1 | 41.18 | 41.18 |
| CCO9010 | u | CODO GALVA 90º SPIRO ST VENT-CS90 CONAIRE Ø 500 | 0.043 | 56.12 | 2.41 |
| CCO4010 | u | CODO GALVA 45º SEGMENTADO SPIRO ST VENT-CS45 CONAIRE Ø 500 | 0.018 | 29.24 | 0.53 |
| CTS9010 | u | TE SIMPLE GALVA 90º SEGMENTADA SPIRO ST VENT-TSS90 CONAIRE Ø 500 | 0.009 | 66.73 | 0.60 |
| CRC049 | u | REDUCCION CONCENTRICA GALVA SEGMENTADA SPIRO ST VENT-RCS CONAIRE d=560/500 | 0.013 | 43.36 | 0.56 |
| CME010 | u | MANGUITO UNION GALVA SPIRO ST VENT-MU CONAIRE d=500 | 0.066 | 5.32 | 0.35 |
|  |  | Total |  |  | 45.63 |

**CVCSG50025** ml Cond CONAIRE SPIRO VENT circ de D=500 mm y 0,7 mm 25 pct figuras, pared simple helic galv
Precio: 48.65
Fabricación y suministro de conducto CONAIRE SPIRO VENT con geometría circular de 500 mm de diámetro, fabricado en acero galvanizado de 0,7 mm de espesor según UNE 1506, pared simple helicoidal, calidad DX51D+Z 250/275, incluye parte proporcional estimada del 25% en accesorios circulares con sistema de union por simple encaje con tolerancias según UNE 12237:2003, certificados de fabricación y estanquidad.

| Código | Ud | Descripción | Rendimiento | Precio | Importe |
|---|---|---|---|---|---|
| CTH027 | ml | TUBO HELICOIDAL GALVA SPIRO VENT-TH CONAIRE e=0,7 d=500 | 1 | 41.18 | 41.18 |
| CCO9010 | u | CODO GALVA 90º SPIRO ST VENT-CS90 CONAIRE Ø 500 | 0.071 | 56.12 | 3.98 |
| CCO4010 | u | CODO GALVA 45º SEGMENTADO SPIRO ST VENT-CS45 CONAIRE Ø 500 | 0.03 | 29.24 | 0.88 |
| CTS9010 | u | TE SIMPLE GALVA 90º SEGMENTADA SPIRO ST VENT-TSS90 CONAIRE Ø 500 | 0.016 | 66.73 | 1.07 |
| CRC049 | u | REDUCCION CONCENTRICA GALVA SEGMENTADA SPIRO ST VENT-RCS CONAIRE d=560/500 | 0.022 | 43.36 | 0.95 |
| CME010 | u | MANGUITO UNION GALVA SPIRO ST VENT-MU CONAIRE d=500 | 0.111 | 5.32 | 0.59 |
|  |  | Total |  |  | 48.65 |

**CVCSG50035** ml Cond CONAIRE SPIRO VENT circ de D=500 mm y 0,7 mm 35 pct figuras, pared simple helic galv
Precio: 51.65
Fabricación y suministro de conducto CONAIRE SPIRO VENT con geometría circular de 500 mm de diámetro, fabricado en acero galvanizado de 0,7 mm de espesor según UNE 1506, pared simple helicoidal, calidad DX51D+Z 250/275, incluye parte proporcional estimada del 35% en accesorios circulares con sistema de union por simple encaje con tolerancias según UNE 12237:2003, certificados de fabricación y estanquidad.

| Código | Ud | Descripción | Rendimiento | Precio | Importe |
|---|---|---|---|---|---|
| CTH027 | ml | TUBO HELICOIDAL GALVA SPIRO VENT-TH CONAIRE e=0,7 d=500 | 1 | 41.18 | 41.18 |
| CCO9010 | u | CODO GALVA 90º SPIRO ST VENT-CS90 CONAIRE Ø 500 | 0.1 | 56.12 | 5.61 |
| CCO4010 | u | CODO GALVA 45º SEGMENTADO SPIRO ST VENT-CS45 CONAIRE Ø 500 | 0.042 | 29.24 | 1.23 |
| CTS9010 | u | TE SIMPLE GALVA 90º SEGMENTADA SPIRO ST VENT-TSS90 CONAIRE Ø 500 | 0.022 | 66.73 | 1.47 |
| CRC049 | u | REDUCCION CONCENTRICA GALVA SEGMENTADA SPIRO ST VENT-RCS CONAIRE d=560/500 | 0.031 | 43.36 | 1.34 |
| CME010 | u | MANGUITO UNION GALVA SPIRO ST VENT-MU CONAIRE d=500 | 0.155 | 5.32 | 0.82 |
|  |  | Total |  |  | 51.65 |

**CVCSG50045** ml Cond CONAIRE SPIRO VENT circ de D=500 mm y 0,7 mm 45 pct figuras, pared simple helic galv
Precio: 54.62
Fabricación y suministro de conducto CONAIRE SPIRO VENT con geometría circular de 500 mm de diámetro, fabricado en acero galvanizado de 0,7 mm de espesor según UNE 1506, pared simple helicoidal, calidad DX51D+Z 250/275, incluye parte proporcional estimada del 45% en accesorios circulares con sistema de union por simple encaje con tolerancias según UNE 12237:2003, certificados de fabricación y estanquidad.

| Código | Ud | Descripción | Rendimiento | Precio | Importe |
|---|---|---|---|---|---|
| CTH027 | ml | TUBO HELICOIDAL GALVA SPIRO VENT-TH CONAIRE e=0,7 d=500 | 1 | 41.18 | 41.18 |
| CCO9010 | u | CODO GALVA 90º SPIRO ST VENT-CS90 CONAIRE Ø 500 | 0.129 | 56.12 | 7.24 |
| CCO4010 | u | CODO GALVA 45º SEGMENTADO SPIRO ST VENT-CS45 CONAIRE Ø 500 | 0.054 | 29.24 | 1.58 |
| CTS9010 | u | TE SIMPLE GALVA 90º SEGMENTADA SPIRO ST VENT-TSS90 CONAIRE Ø 500 | 0.028 | 66.73 | 1.87 |
| CRC049 | u | REDUCCION CONCENTRICA GALVA SEGMENTADA SPIRO ST VENT-RCS CONAIRE d=560/500 | 0.039 | 43.36 | 1.69 |
| CME010 | u | MANGUITO UNION GALVA SPIRO ST VENT-MU CONAIRE d=500 | 0.199 | 5.32 | 1.06 |
|  |  | Total |  |  | 54.62 |

**CVCSG50055** ml Cond CONAIRE SPIRO VENT circ de D=500 mm y 0,7 mm 55 pct figuras, pared simple helic galv
Precio: 57.64
Fabricación y suministro de conducto CONAIRE SPIRO VENT con geometría circular de 500 mm de diámetro, fabricado en acero galvanizado de 0,7 mm de espesor según UNE 1506, pared simple helicoidal, calidad DX51D+Z 250/275, incluye parte proporcional estimada del 55% en accesorios circulares con sistema de union por simple encaje con tolerancias según UNE 12237:2003, certificados de fabricación y estanquidad.

| Código | Ud | Descripción | Rendimiento | Precio | Importe |
|---|---|---|---|---|---|
| CTH027 | ml | TUBO HELICOIDAL GALVA SPIRO VENT-TH CONAIRE e=0,7 d=500 | 1 | 41.18 | 41.18 |
| CCO9010 | u | CODO GALVA 90º SPIRO ST VENT-CS90 CONAIRE Ø 500 | 0.157 | 56.12 | 8.81 |
| CCO4010 | u | CODO GALVA 45º SEGMENTADO SPIRO ST VENT-CS45 CONAIRE Ø 500 | 0.066 | 29.24 | 1.93 |
| CTS9010 | u | TE SIMPLE GALVA 90º SEGMENTADA SPIRO ST VENT-TSS90 CONAIRE Ø 500 | 0.035 | 66.73 | 2.34 |
| CRC049 | u | REDUCCION CONCENTRICA GALVA SEGMENTADA SPIRO ST VENT-RCS CONAIRE d=560/500 | 0.048 | 43.36 | 2.08 |
| CME010 | u | MANGUITO UNION GALVA SPIRO ST VENT-MU CONAIRE d=500 | 0.244 | 5.32 | 1.30 |
|  |  | Total |  |  | 57.64 |

###### SPRVENT560 SPIRO VENT D=560

**CVCSG56015** ml Cond CONAIRE SPIRO VENT circ de D=560 mm y 0,7 mm 15 pct figuras, pared simple helic galv
Precio: 51.38
Fabricación y suministro de conducto CONAIRE SPIRO VENT con geometría circular de 560 mm de diámetro, fabricado en acero galvanizado de 0,7 mm de espesor según UNE 1506, pared simple helicoidal, calidad DX51D+Z 250/275, incluye parte proporcional estimada del 15% en accesorios circulares con sistema de union por simple encaje con tolerancias según UNE 12237:2003, certificados de fabricación y estanquidad.

| Código | Ud | Descripción | Rendimiento | Precio | Importe |
|---|---|---|---|---|---|
| CTH028 | ml | TUBO HELICOIDAL GALVA SPIRO VENT-TH CONAIRE e=0,7 d=560 | 1 | 46.13 | 46.13 |
| CCO9011 | u | CODO GALVA 90º SPIRO ST VENT-CS90 CONAIRE Ø 560 | 0.043 | 65.75 | 2.83 |
| CCO4011 | u | CODO GALVA 45º SEGMENTADO SPIRO ST VENT-CS45 CONAIRE Ø 560 | 0.018 | 35.54 | 0.64 |
| CTS9011 | u | TE SIMPLE GALVA 90º SEGMENTADA SPIRO ST VENT-TSS90 CONAIRE Ø 560 | 0.009 | 78.39 | 0.71 |
| CRC057 | u | REDUCCION CONCENTRICA GALVA SEGMENTADA SPIRO ST VENT-RCS CONAIRE d=600/560 | 0.013 | 48.93 | 0.64 |
| CME011 | u | MANGUITO UNION GALVA SPIRO ST VENT-MU CONAIRE d=560 | 0.066 | 6.47 | 0.43 |
|  |  | Total |  |  | 51.38 |

**CVCSG56025** ml Cond CONAIRE SPIRO VENT circ de D=560 mm y 0,7 mm 25 pct figuras, pared simple helic galv
Precio: 54.92
Fabricación y suministro de conducto CONAIRE SPIRO VENT con geometría circular de 560 mm de diámetro, fabricado en acero galvanizado de 0,7 mm de espesor según UNE 1506, pared simple helicoidal, calidad DX51D+Z 250/275, incluye parte proporcional estimada del 25% en accesorios circulares con sistema de union por simple encaje con tolerancias según UNE 12237:2003, certificados de fabricación y estanquidad.

| Código | Ud | Descripción | Rendimiento | Precio | Importe |
|---|---|---|---|---|---|
| CTH028 | ml | TUBO HELICOIDAL GALVA SPIRO VENT-TH CONAIRE e=0,7 d=560 | 1 | 46.13 | 46.13 |
| CCO9011 | u | CODO GALVA 90º SPIRO ST VENT-CS90 CONAIRE Ø 560 | 0.071 | 65.75 | 4.67 |
| CCO4011 | u | CODO GALVA 45º SEGMENTADO SPIRO ST VENT-CS45 CONAIRE Ø 560 | 0.03 | 35.54 | 1.07 |
| CTS9011 | u | TE SIMPLE GALVA 90º SEGMENTADA SPIRO ST VENT-TSS90 CONAIRE Ø 560 | 0.016 | 78.39 | 1.25 |
| CRC057 | u | REDUCCION CONCENTRICA GALVA SEGMENTADA SPIRO ST VENT-RCS CONAIRE d=600/560 | 0.022 | 48.93 | 1.08 |
| CME011 | u | MANGUITO UNION GALVA SPIRO ST VENT-MU CONAIRE d=560 | 0.111 | 6.47 | 0.72 |
|  |  | Total |  |  | 54.92 |

**CVCSG56035** ml Cond CONAIRE SPIRO VENT circ de D=560 mm y 0,7 mm 35 pct figuras, pared simple helic galv
Precio: 58.44
Fabricación y suministro de conducto CONAIRE SPIRO VENT con geometría circular de 560 mm de diámetro, fabricado en acero galvanizado de 0,7 mm de espesor según UNE 1506, pared simple helicoidal, calidad DX51D+Z 250/275, incluye parte proporcional estimada del 35% en accesorios circulares con sistema de union por simple encaje con tolerancias según UNE 12237:2003, certificados de fabricación y estanquidad.

| Código | Ud | Descripción | Rendimiento | Precio | Importe |
|---|---|---|---|---|---|
| CTH028 | ml | TUBO HELICOIDAL GALVA SPIRO VENT-TH CONAIRE e=0,7 d=560 | 1 | 46.13 | 46.13 |
| CCO9011 | u | CODO GALVA 90º SPIRO ST VENT-CS90 CONAIRE Ø 560 | 0.1 | 65.75 | 6.58 |
| CCO4011 | u | CODO GALVA 45º SEGMENTADO SPIRO ST VENT-CS45 CONAIRE Ø 560 | 0.042 | 35.54 | 1.49 |
| CTS9011 | u | TE SIMPLE GALVA 90º SEGMENTADA SPIRO ST VENT-TSS90 CONAIRE Ø 560 | 0.022 | 78.39 | 1.72 |
| CRC057 | u | REDUCCION CONCENTRICA GALVA SEGMENTADA SPIRO ST VENT-RCS CONAIRE d=600/560 | 0.031 | 48.93 | 1.52 |
| CME011 | u | MANGUITO UNION GALVA SPIRO ST VENT-MU CONAIRE d=560 | 0.155 | 6.47 | 1.00 |
|  |  | Total |  |  | 58.44 |

**CVCSG56045** ml Cond CONAIRE SPIRO VENT circ de D=560 mm y 0,7 mm 45 pct figuras, pared simple helic galv
Precio: 61.92
Fabricación y suministro de conducto CONAIRE SPIRO VENT con geometría circular de 560 mm de diámetro, fabricado en acero galvanizado de 0,7 mm de espesor según UNE 1506, pared simple helicoidal, calidad DX51D+Z 250/275, incluye parte proporcional estimada del 45% en accesorios circulares con sistema de union por simple encaje con tolerancias según UNE 12237:2003, certificados de fabricación y estanquidad.

| Código | Ud | Descripción | Rendimiento | Precio | Importe |
|---|---|---|---|---|---|
| CTH028 | ml | TUBO HELICOIDAL GALVA SPIRO VENT-TH CONAIRE e=0,7 d=560 | 1 | 46.13 | 46.13 |
| CCO9011 | u | CODO GALVA 90º SPIRO ST VENT-CS90 CONAIRE Ø 560 | 0.129 | 65.75 | 8.48 |
| CCO4011 | u | CODO GALVA 45º SEGMENTADO SPIRO ST VENT-CS45 CONAIRE Ø 560 | 0.054 | 35.54 | 1.92 |
| CTS9011 | u | TE SIMPLE GALVA 90º SEGMENTADA SPIRO ST VENT-TSS90 CONAIRE Ø 560 | 0.028 | 78.39 | 2.19 |
| CRC057 | u | REDUCCION CONCENTRICA GALVA SEGMENTADA SPIRO ST VENT-RCS CONAIRE d=600/560 | 0.039 | 48.93 | 1.91 |
| CME011 | u | MANGUITO UNION GALVA SPIRO ST VENT-MU CONAIRE d=560 | 0.199 | 6.47 | 1.29 |
|  |  | Total |  |  | 61.92 |

**CVCSG56055** ml Cond CONAIRE SPIRO VENT circ de D=560 mm y 0,7 mm 55 pct figuras, pared simple helic galv
Precio: 65.47
Fabricación y suministro de conducto CONAIRE SPIRO VENT con geometría circular de 560 mm de diámetro, fabricado en acero galvanizado de 0,7 mm de espesor según UNE 1506, pared simple helicoidal, calidad DX51D+Z 250/275, incluye parte proporcional estimada del 55% en accesorios circulares con sistema de union por simple encaje con tolerancias según UNE 12237:2003, certificados de fabricación y estanquidad.

| Código | Ud | Descripción | Rendimiento | Precio | Importe |
|---|---|---|---|---|---|
| CTH028 | ml | TUBO HELICOIDAL GALVA SPIRO VENT-TH CONAIRE e=0,7 d=560 | 1 | 46.13 | 46.13 |
| CCO9011 | u | CODO GALVA 90º SPIRO ST VENT-CS90 CONAIRE Ø 560 | 0.157 | 65.75 | 10.32 |
| CCO4011 | u | CODO GALVA 45º SEGMENTADO SPIRO ST VENT-CS45 CONAIRE Ø 560 | 0.066 | 35.54 | 2.35 |
| CTS9011 | u | TE SIMPLE GALVA 90º SEGMENTADA SPIRO ST VENT-TSS90 CONAIRE Ø 560 | 0.035 | 78.39 | 2.74 |
| CRC057 | u | REDUCCION CONCENTRICA GALVA SEGMENTADA SPIRO ST VENT-RCS CONAIRE d=600/560 | 0.048 | 48.93 | 2.35 |
| CME011 | u | MANGUITO UNION GALVA SPIRO ST VENT-MU CONAIRE d=560 | 0.244 | 6.47 | 1.58 |
|  |  | Total |  |  | 65.47 |

###### SPRVENT600 SPIRO VENT D=600

**CVCSG60015** ml Cond CONAIRE SPIRO VENT circ de D=600 mm y 0,7 mm 15 pct figuras, pared simple helic galv
Precio: 55.42
Fabricación y suministro de conducto CONAIRE SPIRO VENT con geometría circular de 600 mm de diámetro, fabricado en acero galvanizado de 0,7 mm de espesor según UNE 1506, pared simple helicoidal, calidad DX51D+Z 250/275, incluye parte proporcional estimada del 15% en accesorios circulares con sistema de union por simple encaje con tolerancias según UNE 12237:2003, certificados de fabricación y estanquidad.

| Código | Ud | Descripción | Rendimiento | Precio | Importe |
|---|---|---|---|---|---|
| CTH029 | ml | TUBO HELICOIDAL GALVA SPIRO VENT-TH CONAIRE e=0,7 d=600 | 1 | 49.4 | 49.40 |
| CCO9012 | u | CODO GALVA 90º SPIRO ST VENT-CS90 CONAIRE Ø 600 | 0.043 | 75.51 | 3.25 |
| CCO4012 | u | CODO GALVA 45º SEGMENTADO SPIRO ST VENT-CS45 CONAIRE Ø 600 | 0.018 | 42.27 | 0.76 |
| CTS9012 | u | TE SIMPLE GALVA 90º SEGMENTADA SPIRO ST VENT-TSS90 CONAIRE Ø 600 | 0.009 | 90.23 | 0.81 |
| CRC065 | u | REDUCCION CONCENTRICA GALVA SEGMENTADA SPIRO ST VENT-RCS CONAIRE d=630/600 | 0.013 | 58.02 | 0.75 |
| CME012 | u | MANGUITO UNION GALVA SPIRO ST VENT-MU CONAIRE d=600 | 0.066 | 6.75 | 0.45 |
|  |  | Total |  |  | 55.42 |

**CVCSG60025** ml Cond CONAIRE SPIRO VENT circ de D=600 mm y 0,7 mm 25 pct figuras, pared simple helic galv
Precio: 59.5
Fabricación y suministro de conducto CONAIRE SPIRO VENT con geometría circular de 600 mm de diámetro, fabricado en acero galvanizado de 0,7 mm de espesor según UNE 1506, pared simple helicoidal, calidad DX51D+Z 250/275, incluye parte proporcional estimada del 25% en accesorios circulares con sistema de union por simple encaje con tolerancias según UNE 12237:2003, certificados de fabricación y estanquidad.

| Código | Ud | Descripción | Rendimiento | Precio | Importe |
|---|---|---|---|---|---|
| CTH029 | ml | TUBO HELICOIDAL GALVA SPIRO VENT-TH CONAIRE e=0,7 d=600 | 1 | 49.4 | 49.40 |
| CCO9012 | u | CODO GALVA 90º SPIRO ST VENT-CS90 CONAIRE Ø 600 | 0.071 | 75.51 | 5.36 |
| CCO4012 | u | CODO GALVA 45º SEGMENTADO SPIRO ST VENT-CS45 CONAIRE Ø 600 | 0.03 | 42.27 | 1.27 |
| CTS9012 | u | TE SIMPLE GALVA 90º SEGMENTADA SPIRO ST VENT-TSS90 CONAIRE Ø 600 | 0.016 | 90.23 | 1.44 |
| CRC065 | u | REDUCCION CONCENTRICA GALVA SEGMENTADA SPIRO ST VENT-RCS CONAIRE d=630/600 | 0.022 | 58.02 | 1.28 |
| CME012 | u | MANGUITO UNION GALVA SPIRO ST VENT-MU CONAIRE d=600 | 0.111 | 6.75 | 0.75 |
|  |  | Total |  |  | 59.5 |

**CVCSG60035** ml Cond CONAIRE SPIRO VENT circ de D=600 mm y 0,7 mm 35 pct figuras, pared simple helic galv
Precio: 63.57
Fabricación y suministro de conducto CONAIRE SPIRO VENT con geometría circular de 600 mm de diámetro, fabricado en acero galvanizado de 0,7 mm de espesor según UNE 1506, pared simple helicoidal, calidad DX51D+Z 250/275, incluye parte proporcional estimada del 35% en accesorios circulares con sistema de union por simple encaje con tolerancias según UNE 12237:2003, certificados de fabricación y estanquidad.

| Código | Ud | Descripción | Rendimiento | Precio | Importe |
|---|---|---|---|---|---|
| CTH029 | ml | TUBO HELICOIDAL GALVA SPIRO VENT-TH CONAIRE e=0,7 d=600 | 1 | 49.4 | 49.40 |
| CCO9012 | u | CODO GALVA 90º SPIRO ST VENT-CS90 CONAIRE Ø 600 | 0.1 | 75.51 | 7.55 |
| CCO4012 | u | CODO GALVA 45º SEGMENTADO SPIRO ST VENT-CS45 CONAIRE Ø 600 | 0.042 | 42.27 | 1.78 |
| CTS9012 | u | TE SIMPLE GALVA 90º SEGMENTADA SPIRO ST VENT-TSS90 CONAIRE Ø 600 | 0.022 | 90.23 | 1.99 |
| CRC065 | u | REDUCCION CONCENTRICA GALVA SEGMENTADA SPIRO ST VENT-RCS CONAIRE d=630/600 | 0.031 | 58.02 | 1.80 |
| CME012 | u | MANGUITO UNION GALVA SPIRO ST VENT-MU CONAIRE d=600 | 0.155 | 6.75 | 1.05 |
|  |  | Total |  |  | 63.57 |

**CVCSG60045** ml Cond CONAIRE SPIRO VENT circ de D=600 mm y 0,7 mm 45 pct figuras, pared simple helic galv
Precio: 67.55
Fabricación y suministro de conducto CONAIRE SPIRO VENT con geometría circular de 600 mm de diámetro, fabricado en acero galvanizado de 0,7 mm de espesor según UNE 1506, pared simple helicoidal, calidad DX51D+Z 250/275, incluye parte proporcional estimada del 45% en accesorios circulares con sistema de union por simple encaje con tolerancias según UNE 12237:2003, certificados de fabricación y estanquidad.

| Código | Ud | Descripción | Rendimiento | Precio | Importe |
|---|---|---|---|---|---|
| CTH029 | ml | TUBO HELICOIDAL GALVA SPIRO VENT-TH CONAIRE e=0,7 d=600 | 1 | 49.4 | 49.40 |
| CCO9012 | u | CODO GALVA 90º SPIRO ST VENT-CS90 CONAIRE Ø 600 | 0.129 | 75.51 | 9.74 |
| CCO4012 | u | CODO GALVA 45º SEGMENTADO SPIRO ST VENT-CS45 CONAIRE Ø 600 | 0.054 | 42.27 | 2.28 |
| CTS9012 | u | TE SIMPLE GALVA 90º SEGMENTADA SPIRO ST VENT-TSS90 CONAIRE Ø 600 | 0.028 | 90.23 | 2.53 |
| CRC065 | u | REDUCCION CONCENTRICA GALVA SEGMENTADA SPIRO ST VENT-RCS CONAIRE d=630/600 | 0.039 | 58.02 | 2.26 |
| CME012 | u | MANGUITO UNION GALVA SPIRO ST VENT-MU CONAIRE d=600 | 0.199 | 6.75 | 1.34 |
|  |  | Total |  |  | 67.55 |

**CVCSG60055** ml Cond CONAIRE SPIRO VENT circ de D=600 mm y 0,7 mm 55 pct figuras, pared simple helic galv
Precio: 71.64
Fabricación y suministro de conducto CONAIRE SPIRO VENT con geometría circular de 600 mm de diámetro, fabricado en acero galvanizado de 0,7 mm de espesor según UNE 1506, pared simple helicoidal, calidad DX51D+Z 250/275, incluye parte proporcional estimada del 55% en accesorios circulares con sistema de union por simple encaje con tolerancias según UNE 12237:2003, certificados de fabricación y estanquidad.

| Código | Ud | Descripción | Rendimiento | Precio | Importe |
|---|---|---|---|---|---|
| CTH029 | ml | TUBO HELICOIDAL GALVA SPIRO VENT-TH CONAIRE e=0,7 d=600 | 1 | 49.4 | 49.40 |
| CCO9012 | u | CODO GALVA 90º SPIRO ST VENT-CS90 CONAIRE Ø 600 | 0.157 | 75.51 | 11.86 |
| CCO4012 | u | CODO GALVA 45º SEGMENTADO SPIRO ST VENT-CS45 CONAIRE Ø 600 | 0.066 | 42.27 | 2.79 |
| CTS9012 | u | TE SIMPLE GALVA 90º SEGMENTADA SPIRO ST VENT-TSS90 CONAIRE Ø 600 | 0.035 | 90.23 | 3.16 |
| CRC065 | u | REDUCCION CONCENTRICA GALVA SEGMENTADA SPIRO ST VENT-RCS CONAIRE d=630/600 | 0.048 | 58.02 | 2.78 |
| CME012 | u | MANGUITO UNION GALVA SPIRO ST VENT-MU CONAIRE d=600 | 0.244 | 6.75 | 1.65 |
|  |  | Total |  |  | 71.64 |

###### SPRVENT630 SPIRO VENT D=630

**CVCSG63015** ml Cond CONAIRE SPIRO VENT circ de D=630 mm y 0,7 mm 15 pct figuras, pared simple helic galv
Precio: 58.37
Fabricación y suministro de conducto CONAIRE SPIRO VENT con geometría circular de 630 mm de diámetro, fabricado en acero galvanizado de 0,7 mm de espesor según UNE 1506, pared simple helicoidal, calidad DX51D+Z 250/275, incluye parte proporcional estimada del 15% en accesorios circulares con sistema de union por simple encaje con tolerancias según UNE 12237:2003, certificados de fabricación y estanquidad.

| Código | Ud | Descripción | Rendimiento | Precio | Importe |
|---|---|---|---|---|---|
| CTH030 | ml | TUBO HELICOIDAL GALVA SPIRO VENT-TH CONAIRE e=0,7 d=630 | 1 | 51.76 | 51.76 |
| CCO9013 | u | CODO GALVA 90º SPIRO ST VENT-CS90 CONAIRE Ø 630 | 0.043 | 81.76 | 3.52 |
| CCO4013 | u | CODO GALVA 45º SEGMENTADO SPIRO ST VENT-CS45 CONAIRE Ø 630 | 0.018 | 46.25 | 0.83 |
| CTS9013 | u | TE SIMPLE GALVA 90º SEGMENTADA SPIRO ST VENT-TSS90 CONAIRE Ø 630 | 0.009 | 96.92 | 0.87 |
| CRC074 | u | REDUCCION CONCENTRICA GALVA SEGMENTADA SPIRO ST VENT-RCS CONAIRE d=710/630 | 0.013 | 66.32 | 0.86 |
| CME013 | u | MANGUITO UNION GALVA SPIRO ST VENT-MU CONAIRE d=630 | 0.066 | 8.02 | 0.53 |
|  |  | Total |  |  | 58.37 |

**CVCSG63025** ml Cond CONAIRE SPIRO VENT circ de D=630 mm y 0,7 mm 25 pct figuras, pared simple helic galv
Precio: 62.85
Fabricación y suministro de conducto CONAIRE SPIRO VENT con geometría circular de 630 mm de diámetro, fabricado en acero galvanizado de 0,7 mm de espesor según UNE 1506, pared simple helicoidal, calidad DX51D+Z 250/275, incluye parte proporcional estimada del 25% en accesorios circulares con sistema de union por simple encaje con tolerancias según UNE 12237:2003, certificados de fabricación y estanquidad.

| Código | Ud | Descripción | Rendimiento | Precio | Importe |
|---|---|---|---|---|---|
| CTH030 | ml | TUBO HELICOIDAL GALVA SPIRO VENT-TH CONAIRE e=0,7 d=630 | 1 | 51.76 | 51.76 |
| CCO9013 | u | CODO GALVA 90º SPIRO ST VENT-CS90 CONAIRE Ø 630 | 0.071 | 81.76 | 5.80 |
| CCO4013 | u | CODO GALVA 45º SEGMENTADO SPIRO ST VENT-CS45 CONAIRE Ø 630 | 0.03 | 46.25 | 1.39 |
| CTS9013 | u | TE SIMPLE GALVA 90º SEGMENTADA SPIRO ST VENT-TSS90 CONAIRE Ø 630 | 0.016 | 96.92 | 1.55 |
| CRC074 | u | REDUCCION CONCENTRICA GALVA SEGMENTADA SPIRO ST VENT-RCS CONAIRE d=710/630 | 0.022 | 66.32 | 1.46 |
| CME013 | u | MANGUITO UNION GALVA SPIRO ST VENT-MU CONAIRE d=630 | 0.111 | 8.02 | 0.89 |
|  |  | Total |  |  | 62.85 |

**CVCSG63035** ml Cond CONAIRE SPIRO VENT circ de D=630 mm y 0,7 mm 35 pct figuras, pared simple helic galv
Precio: 67.31
Fabricación y suministro de conducto CONAIRE SPIRO VENT con geometría circular de 630 mm de diámetro, fabricado en acero galvanizado de 0,7 mm de espesor según UNE 1506, pared simple helicoidal, calidad DX51D+Z 250/275, incluye parte proporcional estimada del 35% en accesorios circulares con sistema de union por simple encaje con tolerancias según UNE 12237:2003, certificados de fabricación y estanquidad.

| Código | Ud | Descripción | Rendimiento | Precio | Importe |
|---|---|---|---|---|---|
| CTH030 | ml | TUBO HELICOIDAL GALVA SPIRO VENT-TH CONAIRE e=0,7 d=630 | 1 | 51.76 | 51.76 |
| CCO9013 | u | CODO GALVA 90º SPIRO ST VENT-CS90 CONAIRE Ø 630 | 0.1 | 81.76 | 8.18 |
| CCO4013 | u | CODO GALVA 45º SEGMENTADO SPIRO ST VENT-CS45 CONAIRE Ø 630 | 0.042 | 46.25 | 1.94 |
| CTS9013 | u | TE SIMPLE GALVA 90º SEGMENTADA SPIRO ST VENT-TSS90 CONAIRE Ø 630 | 0.022 | 96.92 | 2.13 |
| CRC074 | u | REDUCCION CONCENTRICA GALVA SEGMENTADA SPIRO ST VENT-RCS CONAIRE d=710/630 | 0.031 | 66.32 | 2.06 |
| CME013 | u | MANGUITO UNION GALVA SPIRO ST VENT-MU CONAIRE d=630 | 0.155 | 8.02 | 1.24 |
|  |  | Total |  |  | 67.31 |

**CVCSG63045** ml Cond CONAIRE SPIRO VENT circ de D=630 mm y 0,7 mm 45 pct figuras, pared simple helic galv
Precio: 71.71
Fabricación y suministro de conducto CONAIRE SPIRO VENT con geometría circular de 630 mm de diámetro, fabricado en acero galvanizado de 0,7 mm de espesor según UNE 1506, pared simple helicoidal, calidad DX51D+Z 250/275, incluye parte proporcional estimada del 45% en accesorios circulares con sistema de union por simple encaje con tolerancias según UNE 12237:2003, certificados de fabricación y estanquidad.

| Código | Ud | Descripción | Rendimiento | Precio | Importe |
|---|---|---|---|---|---|
| CTH030 | ml | TUBO HELICOIDAL GALVA SPIRO VENT-TH CONAIRE e=0,7 d=630 | 1 | 51.76 | 51.76 |
| CCO9013 | u | CODO GALVA 90º SPIRO ST VENT-CS90 CONAIRE Ø 630 | 0.129 | 81.76 | 10.55 |
| CCO4013 | u | CODO GALVA 45º SEGMENTADO SPIRO ST VENT-CS45 CONAIRE Ø 630 | 0.054 | 46.25 | 2.50 |
| CTS9013 | u | TE SIMPLE GALVA 90º SEGMENTADA SPIRO ST VENT-TSS90 CONAIRE Ø 630 | 0.028 | 96.92 | 2.71 |
| CRC074 | u | REDUCCION CONCENTRICA GALVA SEGMENTADA SPIRO ST VENT-RCS CONAIRE d=710/630 | 0.039 | 66.32 | 2.59 |
| CME013 | u | MANGUITO UNION GALVA SPIRO ST VENT-MU CONAIRE d=630 | 0.199 | 8.02 | 1.60 |
|  |  | Total |  |  | 71.71 |

**CVCSG63055** ml Cond CONAIRE SPIRO VENT circ de D=630 mm y 0,7 mm 55 pct figuras, pared simple helic galv
Precio: 76.18
Fabricación y suministro de conducto CONAIRE SPIRO VENT con geometría circular de 630 mm de diámetro, fabricado en acero galvanizado de 0,7 mm de espesor según UNE 1506, pared simple helicoidal, calidad DX51D+Z 250/275, incluye parte proporcional estimada del 55% en accesorios circulares con sistema de union por simple encaje con tolerancias según UNE 12237:2003, certificados de fabricación y estanquidad.

| Código | Ud | Descripción | Rendimiento | Precio | Importe |
|---|---|---|---|---|---|
| CTH030 | ml | TUBO HELICOIDAL GALVA SPIRO VENT-TH CONAIRE e=0,7 d=630 | 1 | 51.76 | 51.76 |
| CCO9013 | u | CODO GALVA 90º SPIRO ST VENT-CS90 CONAIRE Ø 630 | 0.157 | 81.76 | 12.84 |
| CCO4013 | u | CODO GALVA 45º SEGMENTADO SPIRO ST VENT-CS45 CONAIRE Ø 630 | 0.066 | 46.25 | 3.05 |
| CTS9013 | u | TE SIMPLE GALVA 90º SEGMENTADA SPIRO ST VENT-TSS90 CONAIRE Ø 630 | 0.035 | 96.92 | 3.39 |
| CRC074 | u | REDUCCION CONCENTRICA GALVA SEGMENTADA SPIRO ST VENT-RCS CONAIRE d=710/630 | 0.048 | 66.32 | 3.18 |
| CME013 | u | MANGUITO UNION GALVA SPIRO ST VENT-MU CONAIRE d=630 | 0.244 | 8.02 | 1.96 |
|  |  | Total |  |  | 76.18 |

###### SPRVENT710 SPIRO VENT D=710

**CVCSG71015** ml Cond CONAIRE SPIRO VENT circ de D=710 mm y 0,7 mm 15 pct figuras, pared simple helic galv
Precio: 66.78
Fabricación y suministro de conducto CONAIRE SPIRO VENT con geometría circular de 710 mm de diámetro, fabricado en acero galvanizado de 0,7 mm de espesor según UNE 1506, pared simple helicoidal, calidad DX51D+Z 250/275, incluye parte proporcional estimada del 15% en accesorios circulares con sistema de union por simple encaje con tolerancias según UNE 12237:2003, certificados de fabricación y estanquidad.

| Código | Ud | Descripción | Rendimiento | Precio | Importe |
|---|---|---|---|---|---|
| CTH031 | ml | TUBO HELICOIDAL GALVA SPIRO VENT-TH CONAIRE e=0,7 d=710 | 1 | 58.51 | 58.51 |
| CCO9014 | u | CODO GALVA 90º SPIRO ST VENT-CS90 CONAIRE Ø 710 | 0.043 | 103.41 | 4.45 |
| CCO4014 | u | CODO GALVA 45º SEGMENTADO SPIRO ST VENT-CS45 CONAIRE Ø 710 | 0.018 | 55.83 | 1.00 |
| CTS9014 | u | TE SIMPLE GALVA 90º SEGMENTADA SPIRO ST VENT-TSS90 CONAIRE Ø 710 | 0.009 | 121.19 | 1.09 |
| CRC083 | u | REDUCCION CONCENTRICA GALVA SEGMENTADA SPIRO ST VENT-RCS CONAIRE d=800/710 | 0.013 | 89.55 | 1.16 |
| CME014 | u | MANGUITO UNION GALVA SPIRO ST VENT-MU CONAIRE d=710 | 0.066 | 8.59 | 0.57 |
|  |  | Total |  |  | 66.78 |

**CVCSG71025** ml Cond CONAIRE SPIRO VENT circ de D=710 mm y 0,7 mm 25 pct figuras, pared simple helic galv
Precio: 72.38
Fabricación y suministro de conducto CONAIRE SPIRO VENT con geometría circular de 710 mm de diámetro, fabricado en acero galvanizado de 0,7 mm de espesor según UNE 1506, pared simple helicoidal, calidad DX51D+Z 250/275, incluye parte proporcional estimada del 25% en accesorios circulares con sistema de union por simple encaje con tolerancias según UNE 12237:2003, certificados de fabricación y estanquidad.

| Código | Ud | Descripción | Rendimiento | Precio | Importe |
|---|---|---|---|---|---|
| CTH031 | ml | TUBO HELICOIDAL GALVA SPIRO VENT-TH CONAIRE e=0,7 d=710 | 1 | 58.51 | 58.51 |
| CCO9014 | u | CODO GALVA 90º SPIRO ST VENT-CS90 CONAIRE Ø 710 | 0.071 | 103.41 | 7.34 |
| CCO4014 | u | CODO GALVA 45º SEGMENTADO SPIRO ST VENT-CS45 CONAIRE Ø 710 | 0.03 | 55.83 | 1.67 |
| CTS9014 | u | TE SIMPLE GALVA 90º SEGMENTADA SPIRO ST VENT-TSS90 CONAIRE Ø 710 | 0.016 | 121.19 | 1.94 |
| CRC083 | u | REDUCCION CONCENTRICA GALVA SEGMENTADA SPIRO ST VENT-RCS CONAIRE d=800/710 | 0.022 | 89.55 | 1.97 |
| CME014 | u | MANGUITO UNION GALVA SPIRO ST VENT-MU CONAIRE d=710 | 0.111 | 8.59 | 0.95 |
|  |  | Total |  |  | 72.38 |

**CVCSG71035** ml Cond CONAIRE SPIRO VENT circ de D=710 mm y 0,7 mm 35 pct figuras, pared simple helic galv
Precio: 77.97
Fabricación y suministro de conducto CONAIRE SPIRO VENT con geometría circular de 710 mm de diámetro, fabricado en acero galvanizado de 0,7 mm de espesor según UNE 1506, pared simple helicoidal, calidad DX51D+Z 250/275, incluye parte proporcional estimada del 35% en accesorios circulares con sistema de union por simple encaje con tolerancias según UNE 12237:2003, certificados de fabricación y estanquidad.

| Código | Ud | Descripción | Rendimiento | Precio | Importe |
|---|---|---|---|---|---|
| CTH031 | ml | TUBO HELICOIDAL GALVA SPIRO VENT-TH CONAIRE e=0,7 d=710 | 1 | 58.51 | 58.51 |
| CCO9014 | u | CODO GALVA 90º SPIRO ST VENT-CS90 CONAIRE Ø 710 | 0.1 | 103.41 | 10.34 |
| CCO4014 | u | CODO GALVA 45º SEGMENTADO SPIRO ST VENT-CS45 CONAIRE Ø 710 | 0.042 | 55.83 | 2.34 |
| CTS9014 | u | TE SIMPLE GALVA 90º SEGMENTADA SPIRO ST VENT-TSS90 CONAIRE Ø 710 | 0.022 | 121.19 | 2.67 |
| CRC083 | u | REDUCCION CONCENTRICA GALVA SEGMENTADA SPIRO ST VENT-RCS CONAIRE d=800/710 | 0.031 | 89.55 | 2.78 |
| CME014 | u | MANGUITO UNION GALVA SPIRO ST VENT-MU CONAIRE d=710 | 0.155 | 8.59 | 1.33 |
|  |  | Total |  |  | 77.97 |

**CVCSG71045** ml Cond CONAIRE SPIRO VENT circ de D=710 mm y 0,7 mm 45 pct figuras, pared simple helic galv
Precio: 83.45
Fabricación y suministro de conducto CONAIRE SPIRO VENT con geometría circular de 710 mm de diámetro, fabricado en acero galvanizado de 0,7 mm de espesor según UNE 1506, pared simple helicoidal, calidad DX51D+Z 250/275, incluye parte proporcional estimada del 45% en accesorios circulares con sistema de union por simple encaje con tolerancias según UNE 12237:2003, certificados de fabricación y estanquidad.

| Código | Ud | Descripción | Rendimiento | Precio | Importe |
|---|---|---|---|---|---|
| CTH031 | ml | TUBO HELICOIDAL GALVA SPIRO VENT-TH CONAIRE e=0,7 d=710 | 1 | 58.51 | 58.51 |
| CCO9014 | u | CODO GALVA 90º SPIRO ST VENT-CS90 CONAIRE Ø 710 | 0.129 | 103.41 | 13.34 |
| CCO4014 | u | CODO GALVA 45º SEGMENTADO SPIRO ST VENT-CS45 CONAIRE Ø 710 | 0.054 | 55.83 | 3.01 |
| CTS9014 | u | TE SIMPLE GALVA 90º SEGMENTADA SPIRO ST VENT-TSS90 CONAIRE Ø 710 | 0.028 | 121.19 | 3.39 |
| CRC083 | u | REDUCCION CONCENTRICA GALVA SEGMENTADA SPIRO ST VENT-RCS CONAIRE d=800/710 | 0.039 | 89.55 | 3.49 |
| CME014 | u | MANGUITO UNION GALVA SPIRO ST VENT-MU CONAIRE d=710 | 0.199 | 8.59 | 1.71 |
|  |  | Total |  |  | 83.45 |

**CVCSG71055** ml Cond CONAIRE SPIRO VENT circ de D=710 mm y 0,7 mm 55 pct figuras, pared simple helic galv
Precio: 89.07
Fabricación y suministro de conducto CONAIRE SPIRO VENT con geometría circular de 710 mm de diámetro, fabricado en acero galvanizado de 0,7 mm de espesor según UNE 1506, pared simple helicoidal, calidad DX51D+Z 250/275, incluye parte proporcional estimada del 55% en accesorios circulares con sistema de union por simple encaje con tolerancias según UNE 12237:2003, certificados de fabricación y estanquidad.

| Código | Ud | Descripción | Rendimiento | Precio | Importe |
|---|---|---|---|---|---|
| CTH031 | ml | TUBO HELICOIDAL GALVA SPIRO VENT-TH CONAIRE e=0,7 d=710 | 1 | 58.51 | 58.51 |
| CCO9014 | u | CODO GALVA 90º SPIRO ST VENT-CS90 CONAIRE Ø 710 | 0.157 | 103.41 | 16.24 |
| CCO4014 | u | CODO GALVA 45º SEGMENTADO SPIRO ST VENT-CS45 CONAIRE Ø 710 | 0.066 | 55.83 | 3.68 |
| CTS9014 | u | TE SIMPLE GALVA 90º SEGMENTADA SPIRO ST VENT-TSS90 CONAIRE Ø 710 | 0.035 | 121.19 | 4.24 |
| CRC083 | u | REDUCCION CONCENTRICA GALVA SEGMENTADA SPIRO ST VENT-RCS CONAIRE d=800/710 | 0.048 | 89.55 | 4.30 |
| CME014 | u | MANGUITO UNION GALVA SPIRO ST VENT-MU CONAIRE d=710 | 0.244 | 8.59 | 2.10 |
|  |  | Total |  |  | 89.07 |

###### SPRVENT800 SPIRO VENT D=800

**CVCSG80015** ml Cond CONAIRE SPIRO VENT circ de D=800 mm y 0,8 mm 15 pct figuras, pared simple helic galv
Precio: 89.34
Fabricación y suministro de conducto CONAIRE SPIRO VENT con geometría circular de 800 mm de diámetro, fabricado en acero galvanizado de 0,8 mm de espesor según UNE 1506, pared simple helicoidal, calidad DX51D+Z 250/275, incluye parte proporcional estimada del 15% en accesorios circulares con sistema de union por simple encaje con tolerancias según UNE 12237:2003, certificados de fabricación y estanquidad.

| Código | Ud | Descripción | Rendimiento | Precio | Importe |
|---|---|---|---|---|---|
| CTH046 | ml | TUBO HELICOIDAL GALVA SPIRO VENT-TH CONAIRE e=0,8 d=800 | 1 | 77.25 | 77.25 |
| CCO9015 | u | CODO GALVA 90º SPIRO ST VENT-CS90 CONAIRE Ø 800 | 0.043 | 160.67 | 6.91 |
| CCO4015 | u | CODO GALVA 45º SEGMENTADO SPIRO ST VENT-CS45 CONAIRE Ø 800 | 0.018 | 82.11 | 1.48 |
| CTS9015 | u | TE SIMPLE GALVA 90º SEGMENTADA SPIRO ST VENT-TSS90 CONAIRE Ø 800 | 0.009 | 171.42 | 1.54 |
| CRC092 | u | REDUCCION CONCENTRICA GALVA SEGMENTADA SPIRO ST VENT-RCS CONAIRE d=900/800 | 0.013 | 112.13 | 1.46 |
| CME015 | u | MANGUITO UNION GALVA SPIRO ST VENT-MU CONAIRE d=800 | 0.066 | 10.68 | 0.70 |
|  |  | Total |  |  | 89.34 |

**CVCSG80025** ml Cond CONAIRE SPIRO VENT circ de D=800 mm y 0,8 mm 25 pct figuras, pared simple helic galv
Precio: 97.52
Fabricación y suministro de conducto CONAIRE SPIRO VENT con geometría circular de 800 mm de diámetro, fabricado en acero galvanizado de 0,8 mm de espesor según UNE 1506, pared simple helicoidal, calidad DX51D+Z 250/275, incluye parte proporcional estimada del 25% en accesorios circulares con sistema de union por simple encaje con tolerancias según UNE 12237:2003, certificados de fabricación y estanquidad.

| Código | Ud | Descripción | Rendimiento | Precio | Importe |
|---|---|---|---|---|---|
| CTH046 | ml | TUBO HELICOIDAL GALVA SPIRO VENT-TH CONAIRE e=0,8 d=800 | 1 | 77.25 | 77.25 |
| CCO9015 | u | CODO GALVA 90º SPIRO ST VENT-CS90 CONAIRE Ø 800 | 0.071 | 160.67 | 11.41 |
| CCO4015 | u | CODO GALVA 45º SEGMENTADO SPIRO ST VENT-CS45 CONAIRE Ø 800 | 0.03 | 82.11 | 2.46 |
| CTS9015 | u | TE SIMPLE GALVA 90º SEGMENTADA SPIRO ST VENT-TSS90 CONAIRE Ø 800 | 0.016 | 171.42 | 2.74 |
| CRC092 | u | REDUCCION CONCENTRICA GALVA SEGMENTADA SPIRO ST VENT-RCS CONAIRE d=900/800 | 0.022 | 112.13 | 2.47 |
| CME015 | u | MANGUITO UNION GALVA SPIRO ST VENT-MU CONAIRE d=800 | 0.111 | 10.68 | 1.19 |
|  |  | Total |  |  | 97.52 |

**CVCSG80035** ml Cond CONAIRE SPIRO VENT circ de D=800 mm y 0,8 mm 35 pct figuras, pared simple helic galv
Precio: 105.68
Fabricación y suministro de conducto CONAIRE SPIRO VENT con geometría circular de 800 mm de diámetro, fabricado en acero galvanizado de 0,8 mm de espesor según UNE 1506, pared simple helicoidal, calidad DX51D+Z 250/275, incluye parte proporcional estimada del 35% en accesorios circulares con sistema de union por simple encaje con tolerancias según UNE 12237:2003, certificados de fabricación y estanquidad.

| Código | Ud | Descripción | Rendimiento | Precio | Importe |
|---|---|---|---|---|---|
| CTH046 | ml | TUBO HELICOIDAL GALVA SPIRO VENT-TH CONAIRE e=0,8 d=800 | 1 | 77.25 | 77.25 |
| CCO9015 | u | CODO GALVA 90º SPIRO ST VENT-CS90 CONAIRE Ø 800 | 0.1 | 160.67 | 16.07 |
| CCO4015 | u | CODO GALVA 45º SEGMENTADO SPIRO ST VENT-CS45 CONAIRE Ø 800 | 0.042 | 82.11 | 3.45 |
| CTS9015 | u | TE SIMPLE GALVA 90º SEGMENTADA SPIRO ST VENT-TSS90 CONAIRE Ø 800 | 0.022 | 171.42 | 3.77 |
| CRC092 | u | REDUCCION CONCENTRICA GALVA SEGMENTADA SPIRO ST VENT-RCS CONAIRE d=900/800 | 0.031 | 112.13 | 3.48 |
| CME015 | u | MANGUITO UNION GALVA SPIRO ST VENT-MU CONAIRE d=800 | 0.155 | 10.68 | 1.66 |
|  |  | Total |  |  | 105.68 |

**CVCSG80045** ml Cond CONAIRE SPIRO VENT circ de D=800 mm y 0,8 mm 45 pct figuras, pared simple helic galv
Precio: 113.71
Fabricación y suministro de conducto CONAIRE SPIRO VENT con geometría circular de 800 mm de diámetro, fabricado en acero galvanizado de 0,8 mm de espesor según UNE 1506, pared simple helicoidal, calidad DX51D+Z 250/275, incluye parte proporcional estimada del 45% en accesorios circulares con sistema de union por simple encaje con tolerancias según UNE 12237:2003, certificados de fabricación y estanquidad.

| Código | Ud | Descripción | Rendimiento | Precio | Importe |
|---|---|---|---|---|---|
| CTH046 | ml | TUBO HELICOIDAL GALVA SPIRO VENT-TH CONAIRE e=0,8 d=800 | 1 | 77.25 | 77.25 |
| CCO9015 | u | CODO GALVA 90º SPIRO ST VENT-CS90 CONAIRE Ø 800 | 0.129 | 160.67 | 20.73 |
| CCO4015 | u | CODO GALVA 45º SEGMENTADO SPIRO ST VENT-CS45 CONAIRE Ø 800 | 0.054 | 82.11 | 4.43 |
| CTS9015 | u | TE SIMPLE GALVA 90º SEGMENTADA SPIRO ST VENT-TSS90 CONAIRE Ø 800 | 0.028 | 171.42 | 4.80 |
| CRC092 | u | REDUCCION CONCENTRICA GALVA SEGMENTADA SPIRO ST VENT-RCS CONAIRE d=900/800 | 0.039 | 112.13 | 4.37 |
| CME015 | u | MANGUITO UNION GALVA SPIRO ST VENT-MU CONAIRE d=800 | 0.199 | 10.68 | 2.13 |
|  |  | Total |  |  | 113.71 |

**CVCSG80055** ml Cond CONAIRE SPIRO VENT circ de D=800 mm y 0,8 mm 55 pct figuras, pared simple helic galv
Precio: 121.89
Fabricación y suministro de conducto CONAIRE SPIRO VENT con geometría circular de 800 mm de diámetro, fabricado en acero galvanizado de 0,8 mm de espesor según UNE 1506, pared simple helicoidal, calidad DX51D+Z 250/275, incluye parte proporcional estimada del 55% en accesorios circulares con sistema de union por simple encaje con tolerancias según UNE 12237:2003, certificados de fabricación y estanquidad.

| Código | Ud | Descripción | Rendimiento | Precio | Importe |
|---|---|---|---|---|---|
| CTH046 | ml | TUBO HELICOIDAL GALVA SPIRO VENT-TH CONAIRE e=0,8 d=800 | 1 | 77.25 | 77.25 |
| CCO9015 | u | CODO GALVA 90º SPIRO ST VENT-CS90 CONAIRE Ø 800 | 0.157 | 160.67 | 25.23 |
| CCO4015 | u | CODO GALVA 45º SEGMENTADO SPIRO ST VENT-CS45 CONAIRE Ø 800 | 0.066 | 82.11 | 5.42 |
| CTS9015 | u | TE SIMPLE GALVA 90º SEGMENTADA SPIRO ST VENT-TSS90 CONAIRE Ø 800 | 0.035 | 171.42 | 6.00 |
| CRC092 | u | REDUCCION CONCENTRICA GALVA SEGMENTADA SPIRO ST VENT-RCS CONAIRE d=900/800 | 0.048 | 112.13 | 5.38 |
| CME015 | u | MANGUITO UNION GALVA SPIRO ST VENT-MU CONAIRE d=800 | 0.244 | 10.68 | 2.61 |
|  |  | Total |  |  | 121.89 |

###### SPRVENT900 SPIRO VENT D=900

**CVCSG90015** ml Cond CONAIRE SPIRO VENT circ de D=900 mm y 1 mm 15 pct figuras, pared simple helic galv
Precio: 119.98
Fabricación y suministro de conducto CONAIRE SPIRO VENT con geometría circular de 900 mm de diámetro, fabricado en acero galvanizado de 1 mm de espesor según UNE 1506, pared simple helicoidal, calidad DX51D+Z 250/275, incluye parte proporcional estimada del 15% en accesorios circulares con sistema de union por simple encaje con tolerancias según UNE 12237:2003, certificados de fabricación y estanquidad.

| Código | Ud | Descripción | Rendimiento | Precio | Importe |
|---|---|---|---|---|---|
| CTH064 | ml | TUBO HELICOIDAL GALVA SPIRO VENT-TH CONAIRE e=1,0 d=900 | 1 | 105.79 | 105.79 |
| CCO9016 | u | CODO GALVA 90º SPIRO ST VENT-CS90 CONAIRE Ø 900 | 0.043 | 180.8 | 7.77 |
| CCO4016 | u | CODO GALVA 45º SEGMENTADO SPIRO ST VENT-CS45 CONAIRE Ø 900 | 0.018 | 101.2 | 1.82 |
| CTS9016 | u | TE SIMPLE GALVA 90º SEGMENTADA SPIRO ST VENT-TSS90 CONAIRE Ø 900 | 0.009 | 213.81 | 1.92 |
| CRC100 | u | REDUCCION CONCENTRICA GALVA SEGMENTADA SPIRO ST VENT-RCS CONAIRE d=1000/900 | 0.013 | 136.64 | 1.78 |
| CME016 | u | MANGUITO UNION GALVA SPIRO ST VENT-MU CONAIRE d=900 | 0.066 | 13.66 | 0.90 |
|  |  | Total |  |  | 119.98 |

**CVCSG90025** ml Cond CONAIRE SPIRO VENT circ de D=900 mm y 1 mm 25 pct figuras, pared simple helic galv
Precio: 129.62
Fabricación y suministro de conducto CONAIRE SPIRO VENT con geometría circular de 900 mm de diámetro, fabricado en acero galvanizado de 1 mm de espesor según UNE 1506, pared simple helicoidal, calidad DX51D+Z 250/275, incluye parte proporcional estimada del 25% en accesorios circulares con sistema de union por simple encaje con tolerancias según UNE 12237:2003, certificados de fabricación y estanquidad.

| Código | Ud | Descripción | Rendimiento | Precio | Importe |
|---|---|---|---|---|---|
| CTH064 | ml | TUBO HELICOIDAL GALVA SPIRO VENT-TH CONAIRE e=1,0 d=900 | 1 | 105.79 | 105.79 |
| CCO9016 | u | CODO GALVA 90º SPIRO ST VENT-CS90 CONAIRE Ø 900 | 0.071 | 180.8 | 12.84 |
| CCO4016 | u | CODO GALVA 45º SEGMENTADO SPIRO ST VENT-CS45 CONAIRE Ø 900 | 0.03 | 101.2 | 3.04 |
| CTS9016 | u | TE SIMPLE GALVA 90º SEGMENTADA SPIRO ST VENT-TSS90 CONAIRE Ø 900 | 0.016 | 213.81 | 3.42 |
| CRC100 | u | REDUCCION CONCENTRICA GALVA SEGMENTADA SPIRO ST VENT-RCS CONAIRE d=1000/900 | 0.022 | 136.64 | 3.01 |
| CME016 | u | MANGUITO UNION GALVA SPIRO ST VENT-MU CONAIRE d=900 | 0.111 | 13.66 | 1.52 |
|  |  | Total |  |  | 129.62 |

**CVCSG90035** ml Cond CONAIRE SPIRO VENT circ de D=900 mm y 1 mm 35 pct figuras, pared simple helic galv
Precio: 139.18
Fabricación y suministro de conducto CONAIRE SPIRO VENT con geometría circular de 900 mm de diámetro, fabricado en acero galvanizado de 1 mm de espesor según UNE 1506, pared simple helicoidal, calidad DX51D+Z 250/275, incluye parte proporcional estimada del 35% en accesorios circulares con sistema de union por simple encaje con tolerancias según UNE 12237:2003, certificados de fabricación y estanquidad.

| Código | Ud | Descripción | Rendimiento | Precio | Importe |
|---|---|---|---|---|---|
| CTH064 | ml | TUBO HELICOIDAL GALVA SPIRO VENT-TH CONAIRE e=1,0 d=900 | 1 | 105.79 | 105.79 |
| CCO9016 | u | CODO GALVA 90º SPIRO ST VENT-CS90 CONAIRE Ø 900 | 0.1 | 180.8 | 18.08 |
| CCO4016 | u | CODO GALVA 45º SEGMENTADO SPIRO ST VENT-CS45 CONAIRE Ø 900 | 0.042 | 101.2 | 4.25 |
| CTS9016 | u | TE SIMPLE GALVA 90º SEGMENTADA SPIRO ST VENT-TSS90 CONAIRE Ø 900 | 0.022 | 213.81 | 4.70 |
| CRC100 | u | REDUCCION CONCENTRICA GALVA SEGMENTADA SPIRO ST VENT-RCS CONAIRE d=1000/900 | 0.031 | 136.64 | 4.24 |
| CME016 | u | MANGUITO UNION GALVA SPIRO ST VENT-MU CONAIRE d=900 | 0.155 | 13.66 | 2.12 |
|  |  | Total |  |  | 139.18 |

**CVCSG90045** ml Cond CONAIRE SPIRO VENT circ de D=900 mm y 1 mm 45 pct figuras, pared simple helic galv
Precio: 148.61
Fabricación y suministro de conducto CONAIRE SPIRO VENT con geometría circular de 900 mm de diámetro, fabricado en acero galvanizado de 1 mm de espesor según UNE 1506, pared simple helicoidal, calidad DX51D+Z 250/275, incluye parte proporcional estimada del 45% en accesorios circulares con sistema de union por simple encaje con tolerancias según UNE 12237:2003, certificados de fabricación y estanquidad.

| Código | Ud | Descripción | Rendimiento | Precio | Importe |
|---|---|---|---|---|---|
| CTH064 | ml | TUBO HELICOIDAL GALVA SPIRO VENT-TH CONAIRE e=1,0 d=900 | 1 | 105.79 | 105.79 |
| CCO9016 | u | CODO GALVA 90º SPIRO ST VENT-CS90 CONAIRE Ø 900 | 0.129 | 180.8 | 23.32 |
| CCO4016 | u | CODO GALVA 45º SEGMENTADO SPIRO ST VENT-CS45 CONAIRE Ø 900 | 0.054 | 101.2 | 5.46 |
| CTS9016 | u | TE SIMPLE GALVA 90º SEGMENTADA SPIRO ST VENT-TSS90 CONAIRE Ø 900 | 0.028 | 213.81 | 5.99 |
| CRC100 | u | REDUCCION CONCENTRICA GALVA SEGMENTADA SPIRO ST VENT-RCS CONAIRE d=1000/900 | 0.039 | 136.64 | 5.33 |
| CME016 | u | MANGUITO UNION GALVA SPIRO ST VENT-MU CONAIRE d=900 | 0.199 | 13.66 | 2.72 |
|  |  | Total |  |  | 148.61 |

**CVCSG90055** ml Cond CONAIRE SPIRO VENT circ de D=900 mm y 1 mm 55 pct figuras, pared simple helic galv
Precio: 158.23
Fabricación y suministro de conducto CONAIRE SPIRO VENT con geometría circular de 900 mm de diámetro, fabricado en acero galvanizado de 1 mm de espesor según UNE 1506, pared simple helicoidal, calidad DX51D+Z 250/275, incluye parte proporcional estimada del 55% en accesorios circulares con sistema de union por simple encaje con tolerancias según UNE 12237:2003, certificados de fabricación y estanquidad.

| Código | Ud | Descripción | Rendimiento | Precio | Importe |
|---|---|---|---|---|---|
| CTH064 | ml | TUBO HELICOIDAL GALVA SPIRO VENT-TH CONAIRE e=1,0 d=900 | 1 | 105.79 | 105.79 |
| CCO9016 | u | CODO GALVA 90º SPIRO ST VENT-CS90 CONAIRE Ø 900 | 0.157 | 180.8 | 28.39 |
| CCO4016 | u | CODO GALVA 45º SEGMENTADO SPIRO ST VENT-CS45 CONAIRE Ø 900 | 0.066 | 101.2 | 6.68 |
| CTS9016 | u | TE SIMPLE GALVA 90º SEGMENTADA SPIRO ST VENT-TSS90 CONAIRE Ø 900 | 0.035 | 213.81 | 7.48 |
| CRC100 | u | REDUCCION CONCENTRICA GALVA SEGMENTADA SPIRO ST VENT-RCS CONAIRE d=1000/900 | 0.048 | 136.64 | 6.56 |
| CME016 | u | MANGUITO UNION GALVA SPIRO ST VENT-MU CONAIRE d=900 | 0.244 | 13.66 | 3.33 |
|  |  | Total |  |  | 158.23 |

###### SPRVENT1000 SPIRO VENT D=1000

**CVCSG100015** ml Cond CONAIRE SPIRO VENT circ de D=1000 mm y 1 mm 15 pct figuras, pared simple helic galv
Precio: 134.46
Fabricación y suministro de conducto CONAIRE SPIRO VENT con geometría circular de 1000 mm de diámetro, fabricado en acero galvanizado de 1 mm de espesor según UNE 1506, pared simple helicoidal, calidad DX51D+Z 250/275, incluye parte proporcional estimada del 15% en accesorios circulares con sistema de union por simple encaje con tolerancias según UNE 12237:2003, certificados de fabricación y estanquidad.

| Código | Ud | Descripción | Rendimiento | Precio | Importe |
|---|---|---|---|---|---|
| CTH065 | ml | TUBO HELICOIDAL GALVA SPIRO VENT-TH CONAIRE e=1,0 d=1000 | 1 | 117.6 | 117.60 |
| CCO9017 | u | CODO GALVA 90º SPIRO ST VENT-CS90 CONAIRE Ø 1000 | 0.043 | 208.79 | 8.98 |
| CCO4017 | u | CODO GALVA 45º SEGMENTADO SPIRO ST VENT-CS45 CONAIRE Ø 1000 | 0.018 | 126.47 | 2.28 |
| CTS9017 | u | TE SIMPLE GALVA 90º SEGMENTADA SPIRO ST VENT-TSS90 CONAIRE Ø 1000 | 0.009 | 294.26 | 2.65 |
| CRC105 | u | REDUCCION CONCENTRICA GALVA SEGMENTADA SPIRO ST VENT-RCS CONAIRE d=1120/1000 | 0.013 | 153.2 | 1.99 |
| CME017 | u | MANGUITO UNION GALVA SPIRO ST VENT-MU CONAIRE d=1000 | 0.066 | 14.57 | 0.96 |
|  |  | Total |  |  | 134.46 |

**CVCSG100025** ml Cond CONAIRE SPIRO VENT circ de D=1000 mm y 1 mm 25 pct figuras, pared simple helic galv
Precio: 145.91
Fabricación y suministro de conducto CONAIRE SPIRO VENT con geometría circular de 1000 mm de diámetro, fabricado en acero galvanizado de 1 mm de espesor según UNE 1506, pared simple helicoidal, calidad DX51D+Z 250/275, incluye parte proporcional estimada del 25% en accesorios circulares con sistema de union por simple encaje con tolerancias según UNE 12237:2003, certificados de fabricación y estanquidad.

| Código | Ud | Descripción | Rendimiento | Precio | Importe |
|---|---|---|---|---|---|
| CTH065 | ml | TUBO HELICOIDAL GALVA SPIRO VENT-TH CONAIRE e=1,0 d=1000 | 1 | 117.6 | 117.60 |
| CCO9017 | u | CODO GALVA 90º SPIRO ST VENT-CS90 CONAIRE Ø 1000 | 0.071 | 208.79 | 14.82 |
| CCO4017 | u | CODO GALVA 45º SEGMENTADO SPIRO ST VENT-CS45 CONAIRE Ø 1000 | 0.03 | 126.47 | 3.79 |
| CTS9017 | u | TE SIMPLE GALVA 90º SEGMENTADA SPIRO ST VENT-TSS90 CONAIRE Ø 1000 | 0.016 | 294.26 | 4.71 |
| CRC105 | u | REDUCCION CONCENTRICA GALVA SEGMENTADA SPIRO ST VENT-RCS CONAIRE d=1120/1000 | 0.022 | 153.2 | 3.37 |
| CME017 | u | MANGUITO UNION GALVA SPIRO ST VENT-MU CONAIRE d=1000 | 0.111 | 14.57 | 1.62 |
|  |  | Total |  |  | 145.91 |

**CVCSG100035** ml Cond CONAIRE SPIRO VENT circ de D=1000 mm y 1 mm 35 pct figuras, pared simple helic galv
Precio: 157.27
Fabricación y suministro de conducto CONAIRE SPIRO VENT con geometría circular de 1000 mm de diámetro, fabricado en acero galvanizado de 1 mm de espesor según UNE 1506, pared simple helicoidal, calidad DX51D+Z 250/275, incluye parte proporcional estimada del 35% en accesorios circulares con sistema de union por simple encaje con tolerancias según UNE 12237:2003, certificados de fabricación y estanquidad.

| Código | Ud | Descripción | Rendimiento | Precio | Importe |
|---|---|---|---|---|---|
| CTH065 | ml | TUBO HELICOIDAL GALVA SPIRO VENT-TH CONAIRE e=1,0 d=1000 | 1 | 117.6 | 117.60 |
| CCO9017 | u | CODO GALVA 90º SPIRO ST VENT-CS90 CONAIRE Ø 1000 | 0.1 | 208.79 | 20.88 |
| CCO4017 | u | CODO GALVA 45º SEGMENTADO SPIRO ST VENT-CS45 CONAIRE Ø 1000 | 0.042 | 126.47 | 5.31 |
| CTS9017 | u | TE SIMPLE GALVA 90º SEGMENTADA SPIRO ST VENT-TSS90 CONAIRE Ø 1000 | 0.022 | 294.26 | 6.47 |
| CRC105 | u | REDUCCION CONCENTRICA GALVA SEGMENTADA SPIRO ST VENT-RCS CONAIRE d=1120/1000 | 0.031 | 153.2 | 4.75 |
| CME017 | u | MANGUITO UNION GALVA SPIRO ST VENT-MU CONAIRE d=1000 | 0.155 | 14.57 | 2.26 |
|  |  | Total |  |  | 157.27 |

**CVCSG100045** ml Cond CONAIRE SPIRO VENT circ de D=1000 mm y 1 mm 45 pct figuras, pared simple helic galv
Precio: 168.47
Fabricación y suministro de conducto CONAIRE SPIRO VENT con geometría circular de 1000 mm de diámetro, fabricado en acero galvanizado de 1 mm de espesor según UNE 1506, pared simple helicoidal, calidad DX51D+Z 250/275, incluye parte proporcional estimada del 45% en accesorios circulares con sistema de union por simple encaje con tolerancias según UNE 12237:2003, certificados de fabricación y estanquidad.

| Código | Ud | Descripción | Rendimiento | Precio | Importe |
|---|---|---|---|---|---|
| CTH065 | ml | TUBO HELICOIDAL GALVA SPIRO VENT-TH CONAIRE e=1,0 d=1000 | 1 | 117.6 | 117.60 |
| CCO9017 | u | CODO GALVA 90º SPIRO ST VENT-CS90 CONAIRE Ø 1000 | 0.129 | 208.79 | 26.93 |
| CCO4017 | u | CODO GALVA 45º SEGMENTADO SPIRO ST VENT-CS45 CONAIRE Ø 1000 | 0.054 | 126.47 | 6.83 |
| CTS9017 | u | TE SIMPLE GALVA 90º SEGMENTADA SPIRO ST VENT-TSS90 CONAIRE Ø 1000 | 0.028 | 294.26 | 8.24 |
| CRC105 | u | REDUCCION CONCENTRICA GALVA SEGMENTADA SPIRO ST VENT-RCS CONAIRE d=1120/1000 | 0.039 | 153.2 | 5.97 |
| CME017 | u | MANGUITO UNION GALVA SPIRO ST VENT-MU CONAIRE d=1000 | 0.199 | 14.57 | 2.90 |
|  |  | Total |  |  | 168.47 |

**CVCSG100055** ml Cond CONAIRE SPIRO VENT circ de D=1000 mm y 1 mm 55 pct figuras, pared simple helic galv
Precio: 179.94
Fabricación y suministro de conducto CONAIRE SPIRO VENT con geometría circular de 1000 mm de diámetro, fabricado en acero galvanizado de 1 mm de espesor según UNE 1506, pared simple helicoidal, calidad DX51D+Z 250/275, incluye parte proporcional estimada del 55% en accesorios circulares con sistema de union por simple encaje con tolerancias según UNE 12237:2003, certificados de fabricación y estanquidad.

| Código | Ud | Descripción | Rendimiento | Precio | Importe |
|---|---|---|---|---|---|
| CTH065 | ml | TUBO HELICOIDAL GALVA SPIRO VENT-TH CONAIRE e=1,0 d=1000 | 1 | 117.6 | 117.60 |
| CCO9017 | u | CODO GALVA 90º SPIRO ST VENT-CS90 CONAIRE Ø 1000 | 0.157 | 208.79 | 32.78 |
| CCO4017 | u | CODO GALVA 45º SEGMENTADO SPIRO ST VENT-CS45 CONAIRE Ø 1000 | 0.066 | 126.47 | 8.35 |
| CTS9017 | u | TE SIMPLE GALVA 90º SEGMENTADA SPIRO ST VENT-TSS90 CONAIRE Ø 1000 | 0.035 | 294.26 | 10.30 |
| CRC105 | u | REDUCCION CONCENTRICA GALVA SEGMENTADA SPIRO ST VENT-RCS CONAIRE d=1120/1000 | 0.048 | 153.2 | 7.35 |
| CME017 | u | MANGUITO UNION GALVA SPIRO ST VENT-MU CONAIRE d=1000 | 0.244 | 14.57 | 3.56 |
|  |  | Total |  |  | 179.94 |

###### SPRVENT1120 SPIRO VENT D=1120

**CVCSG112015** ml Cond CONAIRE SPIRO VENT circ de D=1120 mm y 1 mm 15 pct figuras, pared simple helic galv
Precio: 152.28
Fabricación y suministro de conducto CONAIRE SPIRO VENT con geometría circular de 1120 mm de diámetro, fabricado en acero galvanizado de 1 mm de espesor según UNE 1506, pared simple helicoidal, calidad DX51D+Z 250/275, incluye parte proporcional estimada del 15% en accesorios circulares con sistema de union por simple encaje con tolerancias según UNE 12237:2003, certificados de fabricación y estanquidad.

| Código | Ud | Descripción | Rendimiento | Precio | Importe |
|---|---|---|---|---|---|
| CTH066 | ml | TUBO HELICOIDAL GALVA SPIRO VENT-TH CONAIRE e=1,0 d=1120 | 1 | 131.56 | 131.56 |
| CCO9018 | u | CODO GALVA 90º SPIRO ST VENT-CS90 CONAIRE Ø 1120 | 0.043 | 264.59 | 11.38 |
| CCO4018 | u | CODO GALVA 45º SEGMENTADO SPIRO ST VENT-CS45 CONAIRE Ø 1120 | 0.018 | 171.51 | 3.09 |
| CTS9018 | u | TE SIMPLE GALVA 90º SEGMENTADA SPIRO ST VENT-TSS90 CONAIRE Ø 1120 | 0.009 | 297.75 | 2.68 |
| CRC110 | u | REDUCCION CONCENTRICA GALVA SEGMENTADA SPIRO ST VENT-RCS CONAIRE d=1250/1120 | 0.013 | 185.94 | 2.42 |
| CME018 | u | MANGUITO UNION GALVA SPIRO ST VENT-MU CONAIRE d=1120 | 0.066 | 17.41 | 1.15 |
|  |  | Total |  |  | 152.28 |

**CVCSG112025** ml Cond CONAIRE SPIRO VENT circ de D=1120 mm y 1 mm 25 pct figuras, pared simple helic galv
Precio: 166.28
Fabricación y suministro de conducto CONAIRE SPIRO VENT con geometría circular de 1120 mm de diámetro, fabricado en acero galvanizado de 1 mm de espesor según UNE 1506, pared simple helicoidal, calidad DX51D+Z 250/275, incluye parte proporcional estimada del 25% en accesorios circulares con sistema de union por simple encaje con tolerancias según UNE 12237:2003, certificados de fabricación y estanquidad.

| Código | Ud | Descripción | Rendimiento | Precio | Importe |
|---|---|---|---|---|---|
| CTH066 | ml | TUBO HELICOIDAL GALVA SPIRO VENT-TH CONAIRE e=1,0 d=1120 | 1 | 131.56 | 131.56 |
| CCO9018 | u | CODO GALVA 90º SPIRO ST VENT-CS90 CONAIRE Ø 1120 | 0.071 | 264.59 | 18.79 |
| CCO4018 | u | CODO GALVA 45º SEGMENTADO SPIRO ST VENT-CS45 CONAIRE Ø 1120 | 0.03 | 171.51 | 5.15 |
| CTS9018 | u | TE SIMPLE GALVA 90º SEGMENTADA SPIRO ST VENT-TSS90 CONAIRE Ø 1120 | 0.016 | 297.75 | 4.76 |
| CRC110 | u | REDUCCION CONCENTRICA GALVA SEGMENTADA SPIRO ST VENT-RCS CONAIRE d=1250/1120 | 0.022 | 185.94 | 4.09 |
| CME018 | u | MANGUITO UNION GALVA SPIRO ST VENT-MU CONAIRE d=1120 | 0.111 | 17.41 | 1.93 |
|  |  | Total |  |  | 166.28 |

**CVCSG112035** ml Cond CONAIRE SPIRO VENT circ de D=1120 mm y 1 mm 35 pct figuras, pared simple helic galv
Precio: 180.23
Fabricación y suministro de conducto CONAIRE SPIRO VENT con geometría circular de 1120 mm de diámetro, fabricado en acero galvanizado de 1 mm de espesor según UNE 1506, pared simple helicoidal, calidad DX51D+Z 250/275, incluye parte proporcional estimada del 35% en accesorios circulares con sistema de union por simple encaje con tolerancias según UNE 12237:2003, certificados de fabricación y estanquidad.

| Código | Ud | Descripción | Rendimiento | Precio | Importe |
|---|---|---|---|---|---|
| CTH066 | ml | TUBO HELICOIDAL GALVA SPIRO VENT-TH CONAIRE e=1,0 d=1120 | 1 | 131.56 | 131.56 |
| CCO9018 | u | CODO GALVA 90º SPIRO ST VENT-CS90 CONAIRE Ø 1120 | 0.1 | 264.59 | 26.46 |
| CCO4018 | u | CODO GALVA 45º SEGMENTADO SPIRO ST VENT-CS45 CONAIRE Ø 1120 | 0.042 | 171.51 | 7.20 |
| CTS9018 | u | TE SIMPLE GALVA 90º SEGMENTADA SPIRO ST VENT-TSS90 CONAIRE Ø 1120 | 0.022 | 297.75 | 6.55 |
| CRC110 | u | REDUCCION CONCENTRICA GALVA SEGMENTADA SPIRO ST VENT-RCS CONAIRE d=1250/1120 | 0.031 | 185.94 | 5.76 |
| CME018 | u | MANGUITO UNION GALVA SPIRO ST VENT-MU CONAIRE d=1120 | 0.155 | 17.41 | 2.70 |
|  |  | Total |  |  | 180.23 |

**CVCSG112045** ml Cond CONAIRE SPIRO VENT circ de D=1120 mm y 1 mm 45 pct figuras, pared simple helic galv
Precio: 194
Fabricación y suministro de conducto CONAIRE SPIRO VENT con geometría circular de 1120 mm de diámetro, fabricado en acero galvanizado de 1 mm de espesor según UNE 1506, pared simple helicoidal, calidad DX51D+Z 250/275, incluye parte proporcional estimada del 45% en accesorios circulares con sistema de union por simple encaje con tolerancias según UNE 12237:2003, certificados de fabricación y estanquidad.

| Código | Ud | Descripción | Rendimiento | Precio | Importe |
|---|---|---|---|---|---|
| CTH066 | ml | TUBO HELICOIDAL GALVA SPIRO VENT-TH CONAIRE e=1,0 d=1120 | 1 | 131.56 | 131.56 |
| CCO9018 | u | CODO GALVA 90º SPIRO ST VENT-CS90 CONAIRE Ø 1120 | 0.129 | 264.59 | 34.13 |
| CCO4018 | u | CODO GALVA 45º SEGMENTADO SPIRO ST VENT-CS45 CONAIRE Ø 1120 | 0.054 | 171.51 | 9.26 |
| CTS9018 | u | TE SIMPLE GALVA 90º SEGMENTADA SPIRO ST VENT-TSS90 CONAIRE Ø 1120 | 0.028 | 297.75 | 8.34 |
| CRC110 | u | REDUCCION CONCENTRICA GALVA SEGMENTADA SPIRO ST VENT-RCS CONAIRE d=1250/1120 | 0.039 | 185.94 | 7.25 |
| CME018 | u | MANGUITO UNION GALVA SPIRO ST VENT-MU CONAIRE d=1120 | 0.199 | 17.41 | 3.46 |
|  |  | Total |  |  | 194 |

**CVCSG112055** ml Cond CONAIRE SPIRO VENT circ de D=1120 mm y 1 mm 55 pct figuras, pared simple helic galv
Precio: 208.02
Fabricación y suministro de conducto CONAIRE SPIRO VENT con geometría circular de 1120 mm de diámetro, fabricado en acero galvanizado de 1 mm de espesor según UNE 1506, pared simple helicoidal, calidad DX51D+Z 250/275, incluye parte proporcional estimada del 55% en accesorios circulares con sistema de union por simple encaje con tolerancias según UNE 12237:2003, certificados de fabricación y estanquidad.

| Código | Ud | Descripción | Rendimiento | Precio | Importe |
|---|---|---|---|---|---|
| CTH066 | ml | TUBO HELICOIDAL GALVA SPIRO VENT-TH CONAIRE e=1,0 d=1120 | 1 | 131.56 | 131.56 |
| CCO9018 | u | CODO GALVA 90º SPIRO ST VENT-CS90 CONAIRE Ø 1120 | 0.157 | 264.59 | 41.54 |
| CCO4018 | u | CODO GALVA 45º SEGMENTADO SPIRO ST VENT-CS45 CONAIRE Ø 1120 | 0.066 | 171.51 | 11.32 |
| CTS9018 | u | TE SIMPLE GALVA 90º SEGMENTADA SPIRO ST VENT-TSS90 CONAIRE Ø 1120 | 0.035 | 297.75 | 10.42 |
| CRC110 | u | REDUCCION CONCENTRICA GALVA SEGMENTADA SPIRO ST VENT-RCS CONAIRE d=1250/1120 | 0.048 | 185.94 | 8.93 |
| CME018 | u | MANGUITO UNION GALVA SPIRO ST VENT-MU CONAIRE d=1120 | 0.244 | 17.41 | 4.25 |
|  |  | Total |  |  | 208.02 |

###### SPRVENT1250 SPIRO VENT D=1250

**CVCSG125015** ml Cond CONAIRE SPIRO VENT circ de D=1250 mm y 1 mm 15 pct figuras, pared simple helic galv
Precio: 169.75
Fabricación y suministro de conducto CONAIRE SPIRO VENT con geometría circular de 1250 mm de diámetro, fabricado en acero galvanizado de 1 mm de espesor según UNE 1506, pared simple helicoidal, calidad DX51D+Z 250/275, incluye parte proporcional estimada del 15% en accesorios circulares con sistema de union por simple encaje con tolerancias según UNE 12237:2003, certificados de fabricación y estanquidad.

| Código | Ud | Descripción | Rendimiento | Precio | Importe |
|---|---|---|---|---|---|
| CTH067 | ml | TUBO HELICOIDAL GALVA SPIRO VENT-TH CONAIRE e=1,0 d=1250 | 1 | 146.49 | 146.49 |
| CCO9019 | u | CODO GALVA 90º SPIRO ST VENT-CS90 CONAIRE Ø 1250 | 0.043 | 288.69 | 12.41 |
| CCO4019 | u | CODO GALVA 45º SEGMENTADO SPIRO ST VENT-CS45 CONAIRE Ø 1250 | 0.018 | 203 | 3.65 |
| CTS9019 | u | TE SIMPLE GALVA 90º SEGMENTADA SPIRO ST VENT-TSS90 CONAIRE Ø 1250 | 0.009 | 394.19 | 3.55 |
| CRC110 | u | REDUCCION CONCENTRICA GALVA SEGMENTADA SPIRO ST VENT-RCS CONAIRE d=1250/1120 | 0.013 | 185.94 | 2.42 |
| CME019 | u | MANGUITO UNION GALVA SPIRO ST VENT-MU CONAIRE d=1250 | 0.066 | 18.7 | 1.23 |
|  |  | Total |  |  | 169.75 |

**CVCSG125025** ml Cond CONAIRE SPIRO VENT circ de D=1250 mm y 1 mm 25 pct figuras, pared simple helic galv
Precio: 185.56
Fabricación y suministro de conducto CONAIRE SPIRO VENT con geometría circular de 1250 mm de diámetro, fabricado en acero galvanizado de 1 mm de espesor según UNE 1506, pared simple helicoidal, calidad DX51D+Z 250/275, incluye parte proporcional estimada del 25% en accesorios circulares con sistema de union por simple encaje con tolerancias según UNE 12237:2003, certificados de fabricación y estanquidad.

| Código | Ud | Descripción | Rendimiento | Precio | Importe |
|---|---|---|---|---|---|
| CTH067 | ml | TUBO HELICOIDAL GALVA SPIRO VENT-TH CONAIRE e=1,0 d=1250 | 1 | 146.49 | 146.49 |
| CCO9019 | u | CODO GALVA 90º SPIRO ST VENT-CS90 CONAIRE Ø 1250 | 0.071 | 288.69 | 20.50 |
| CCO4019 | u | CODO GALVA 45º SEGMENTADO SPIRO ST VENT-CS45 CONAIRE Ø 1250 | 0.03 | 203 | 6.09 |
| CTS9019 | u | TE SIMPLE GALVA 90º SEGMENTADA SPIRO ST VENT-TSS90 CONAIRE Ø 1250 | 0.016 | 394.19 | 6.31 |
| CRC110 | u | REDUCCION CONCENTRICA GALVA SEGMENTADA SPIRO ST VENT-RCS CONAIRE d=1250/1120 | 0.022 | 185.94 | 4.09 |
| CME019 | u | MANGUITO UNION GALVA SPIRO ST VENT-MU CONAIRE d=1250 | 0.111 | 18.7 | 2.08 |
|  |  | Total |  |  | 185.56 |

**CVCSG125035** ml Cond CONAIRE SPIRO VENT circ de D=1250 mm y 1 mm 35 pct figuras, pared simple helic galv
Precio: 201.22
Fabricación y suministro de conducto CONAIRE SPIRO VENT con geometría circular de 1250 mm de diámetro, fabricado en acero galvanizado de 1 mm de espesor según UNE 1506, pared simple helicoidal, calidad DX51D+Z 250/275, incluye parte proporcional estimada del 35% en accesorios circulares con sistema de union por simple encaje con tolerancias según UNE 12237:2003, certificados de fabricación y estanquidad.

| Código | Ud | Descripción | Rendimiento | Precio | Importe |
|---|---|---|---|---|---|
| CTH067 | ml | TUBO HELICOIDAL GALVA SPIRO VENT-TH CONAIRE e=1,0 d=1250 | 1 | 146.49 | 146.49 |
| CCO9019 | u | CODO GALVA 90º SPIRO ST VENT-CS90 CONAIRE Ø 1250 | 0.1 | 288.69 | 28.87 |
| CCO4019 | u | CODO GALVA 45º SEGMENTADO SPIRO ST VENT-CS45 CONAIRE Ø 1250 | 0.042 | 203 | 8.53 |
| CTS9019 | u | TE SIMPLE GALVA 90º SEGMENTADA SPIRO ST VENT-TSS90 CONAIRE Ø 1250 | 0.022 | 394.19 | 8.67 |
| CRC110 | u | REDUCCION CONCENTRICA GALVA SEGMENTADA SPIRO ST VENT-RCS CONAIRE d=1250/1120 | 0.031 | 185.94 | 5.76 |
| CME019 | u | MANGUITO UNION GALVA SPIRO ST VENT-MU CONAIRE d=1250 | 0.155 | 18.7 | 2.90 |
|  |  | Total |  |  | 201.22 |

**CVCSG125045** ml Cond CONAIRE SPIRO VENT circ de D=1250 mm y 1 mm 45 pct figuras, pared simple helic galv
Precio: 216.7
Fabricación y suministro de conducto CONAIRE SPIRO VENT con geometría circular de 1250 mm de diámetro, fabricado en acero galvanizado de 1 mm de espesor según UNE 1506, pared simple helicoidal, calidad DX51D+Z 250/275, incluye parte proporcional estimada del 45% en accesorios circulares con sistema de union por simple encaje con tolerancias según UNE 12237:2003, certificados de fabricación y estanquidad.

| Código | Ud | Descripción | Rendimiento | Precio | Importe |
|---|---|---|---|---|---|
| CTH067 | ml | TUBO HELICOIDAL GALVA SPIRO VENT-TH CONAIRE e=1,0 d=1250 | 1 | 146.49 | 146.49 |
| CCO9019 | u | CODO GALVA 90º SPIRO ST VENT-CS90 CONAIRE Ø 1250 | 0.129 | 288.69 | 37.24 |
| CCO4019 | u | CODO GALVA 45º SEGMENTADO SPIRO ST VENT-CS45 CONAIRE Ø 1250 | 0.054 | 203 | 10.96 |
| CTS9019 | u | TE SIMPLE GALVA 90º SEGMENTADA SPIRO ST VENT-TSS90 CONAIRE Ø 1250 | 0.028 | 394.19 | 11.04 |
| CRC110 | u | REDUCCION CONCENTRICA GALVA SEGMENTADA SPIRO ST VENT-RCS CONAIRE d=1250/1120 | 0.039 | 185.94 | 7.25 |
| CME019 | u | MANGUITO UNION GALVA SPIRO ST VENT-MU CONAIRE d=1250 | 0.199 | 18.7 | 3.72 |
|  |  | Total |  |  | 216.7 |

**CVCSG125055** ml Cond CONAIRE SPIRO VENT circ de D=1250 mm y 1 mm 55 pct figuras, pared simple helic galv
Precio: 232.5
Fabricación y suministro de conducto CONAIRE SPIRO VENT con geometría circular de 1250 mm de diámetro, fabricado en acero galvanizado de 1 mm de espesor según UNE 1506, pared simple helicoidal, calidad DX51D+Z 250/275, incluye parte proporcional estimada del 55% en accesorios circulares con sistema de union por simple encaje con tolerancias según UNE 12237:2003, certificados de fabricación y estanquidad.

| Código | Ud | Descripción | Rendimiento | Precio | Importe |
|---|---|---|---|---|---|
| CTH067 | ml | TUBO HELICOIDAL GALVA SPIRO VENT-TH CONAIRE e=1,0 d=1250 | 1 | 146.49 | 146.49 |
| CCO9019 | u | CODO GALVA 90º SPIRO ST VENT-CS90 CONAIRE Ø 1250 | 0.157 | 288.69 | 45.32 |
| CCO4019 | u | CODO GALVA 45º SEGMENTADO SPIRO ST VENT-CS45 CONAIRE Ø 1250 | 0.066 | 203 | 13.40 |
| CTS9019 | u | TE SIMPLE GALVA 90º SEGMENTADA SPIRO ST VENT-TSS90 CONAIRE Ø 1250 | 0.035 | 394.19 | 13.80 |
| CRC110 | u | REDUCCION CONCENTRICA GALVA SEGMENTADA SPIRO ST VENT-RCS CONAIRE d=1250/1120 | 0.048 | 185.94 | 8.93 |
| CME019 | u | MANGUITO UNION GALVA SPIRO ST VENT-MU CONAIRE d=1250 | 0.244 | 18.7 | 4.56 |
|  |  | Total |  |  | 232.5 |

###### 0403010102 JG VENT

###### JGSPRVENT100 JG SPIRO VENT D=100

**CVCJG10015** ml Cond CONAIRE JG SPIRO VENT circ de D=100 mm y 0,5 mm 15 pct figuras, pared simple helic galv
Precio: 6.94
Fabricación y suministro de conducto CONAIRE JG SPIRO VENT con geometría circular de 100 mm de diámetro, fabricado en acero galvanizado de 0,5 mm de espesor según UNE 1506, pared simple, calidad DX51+Z 250/275 , incluye parte proporcional estimada del 15% de accesorios circulares con junta de goma en las conexiones con sistema de union por simple encaje que le confiere estanquidad al aire CLASE D según UNE -EN 12237:2003, incluye certificado de fabricación y de estanquidad.

| Código | Ud | Descripción | Rendimiento | Precio | Importe |
|---|---|---|---|---|---|
| CTH001 | ml | TUBO HELICOIDAL GALVA SPIRO VENT-TH CONAIRE e=0,5 d=100 | 1 | 6.19 | 6.19 |
| CTSEL9001 | u | TE SIMPLE GALVA 90º ESTAMPADA JG VENT CONAIRE Ø 100 | 0.009 | 11.85 | 0.11 |
| CRCEL001 | u | REDUCCION CONCENTRICA GALVA ESTAMPADA JG VENT CONAIRE d=125/100 | 0.013 | 5.19 | 0.07 |
| CMEEL001 | u | MANGUITO UNION GALVA ESTAMPADO JG VENT CONAIRE d=100 | 0.066 | 2.99 | 0.20 |
| CCOEL9001 | u | CODO GALVA 90º ESTAMPADO JG VENT CONAIRE Ø 100 | 0.043 | 6.39 | 0.27 |
| CCOEL4001 | u | CODO GALVA 45º ESTAMPADO JG VENT CONAIRE Ø 100 | 0.018 | 5.45 | 0.10 |
|  |  | Total |  |  | 6.94 |

**CVCJG10025** ml Cond CONAIRE JG SPIRO VENT circ de D=100 mm y 0,5 mm 25 pct figuras, pared simple helic galv
Precio: 7.43
Fabricación y suministro de conducto CONAIRE JG SPIRO VENT con geometría circular de 100 mm de diámetro, fabricado en acero galvanizado de 0,5 mm de espesor según UNE 1506, pared simple, calidad DX51+Z 250/275 , incluye parte proporcional estimada del 25% de accesorios circulares con junta de goma en las conexiones con sistema de union por simple encaje que le confiere estanquidad al aire CLASE D según UNE -EN 12237:2003, incluye certificado de fabricación y de estanquidad.

| Código | Ud | Descripción | Rendimiento | Precio | Importe |
|---|---|---|---|---|---|
| CTH001 | ml | TUBO HELICOIDAL GALVA SPIRO VENT-TH CONAIRE e=0,5 d=100 | 1 | 6.19 | 6.19 |
| CCOEL9001 | u | CODO GALVA 90º ESTAMPADO JG VENT CONAIRE Ø 100 | 0.071 | 6.39 | 0.45 |
| CCOEL4001 | u | CODO GALVA 45º ESTAMPADO JG VENT CONAIRE Ø 100 | 0.03 | 5.45 | 0.16 |
| CTSEL9001 | u | TE SIMPLE GALVA 90º ESTAMPADA JG VENT CONAIRE Ø 100 | 0.016 | 11.85 | 0.19 |
| CRCEL001 | u | REDUCCION CONCENTRICA GALVA ESTAMPADA JG VENT CONAIRE d=125/100 | 0.022 | 5.19 | 0.11 |
| CMEEL001 | u | MANGUITO UNION GALVA ESTAMPADO JG VENT CONAIRE d=100 | 0.111 | 2.99 | 0.33 |
|  |  | Total |  |  | 7.43 |

**CVCJG10035** ml Cond CONAIRE JG SPIRO VENT circ de D=100 mm y 0,5 mm 35 pct figuras, pared simple helic galv
Precio: 7.94
Fabricación y suministro de conducto CONAIRE JG SPIRO VENT con geometría circular de 100 mm de diámetro, fabricado en acero galvanizado de 0,5 mm de espesor según UNE 1506, pared simple, calidad DX51+Z 250/275 , incluye parte proporcional estimada del 35% de accesorios circulares con junta de goma en las conexiones con sistema de union por simple encaje que le confiere estanquidad al aire CLASE D según UNE -EN 12237:2003, incluye certificado de fabricación y de estanquidad.

| Código | Ud | Descripción | Rendimiento | Precio | Importe |
|---|---|---|---|---|---|
| CTH001 | ml | TUBO HELICOIDAL GALVA SPIRO VENT-TH CONAIRE e=0,5 d=100 | 1 | 6.19 | 6.19 |
| CCOEL9001 | u | CODO GALVA 90º ESTAMPADO JG VENT CONAIRE Ø 100 | 0.1 | 6.39 | 0.64 |
| CCOEL4001 | u | CODO GALVA 45º ESTAMPADO JG VENT CONAIRE Ø 100 | 0.042 | 5.45 | 0.23 |
| CTSEL9001 | u | TE SIMPLE GALVA 90º ESTAMPADA JG VENT CONAIRE Ø 100 | 0.022 | 11.85 | 0.26 |
| CRCEL001 | u | REDUCCION CONCENTRICA GALVA ESTAMPADA JG VENT CONAIRE d=125/100 | 0.031 | 5.19 | 0.16 |
| CMEEL001 | u | MANGUITO UNION GALVA ESTAMPADO JG VENT CONAIRE d=100 | 0.155 | 2.99 | 0.46 |
|  |  | Total |  |  | 7.94 |

**CVCJG10045** ml Cond CONAIRE JG SPIRO VENT circ de D=100 mm y 0,5 mm 45 pct figuras, pared simple helic galv
Precio: 9.02
Fabricación y suministro de conducto CONAIRE JG SPIRO VENT con geometría circular de 100 mm de diámetro, fabricado en acero galvanizado de 0,5 mm de espesor según UNE 1506, pared simple, calidad DX51+Z 250/275 , incluye parte proporcional estimada del 45% de accesorios circulares con junta de goma en las conexiones con sistema de union por simple encaje que le confiere estanquidad al aire CLASE D según UNE -EN 12237:2003, incluye certificado de fabricación y de estanquidad.

| Código | Ud | Descripción | Rendimiento | Precio | Importe |
|---|---|---|---|---|---|
| CTH001 | ml | TUBO HELICOIDAL GALVA SPIRO VENT-TH CONAIRE e=0,5 d=100 | 1 | 6.19 | 6.19 |
| CCOEL9001 | u | CODO GALVA 90º ESTAMPADO JG VENT CONAIRE Ø 100 | 0.054 | 6.39 | 0.35 |
| CCOEL4001 | u | CODO GALVA 45º ESTAMPADO JG VENT CONAIRE Ø 100 | 0.028 | 5.45 | 0.15 |
| CTSEL9001 | u | TE SIMPLE GALVA 90º ESTAMPADA JG VENT CONAIRE Ø 100 | 0.129 | 11.85 | 1.53 |
| CRCEL001 | u | REDUCCION CONCENTRICA GALVA ESTAMPADA JG VENT CONAIRE d=125/100 | 0.039 | 5.19 | 0.20 |
| CMEEL001 | u | MANGUITO UNION GALVA ESTAMPADO JG VENT CONAIRE d=100 | 0.199 | 2.99 | 0.60 |
|  |  | Total |  |  | 9.02 |

**CVCJG10055** ml Cond CONAIRE JG SPIRO VENT circ de D=100 mm y 0,5 mm 55 pct figuras, pared simple helic galv
Precio: 9.64
Fabricación y suministro de conducto CONAIRE JG SPIRO VENT con geometría circular de 100 mm de diámetro, fabricado en acero galvanizado de 0,5 mm de espesor según UNE 1506, pared simple, calidad DX51+Z 250/275 , incluye parte proporcional estimada del 55% de accesorios circulares con junta de goma en las conexiones con sistema de union por simple encaje que le confiere estanquidad al aire CLASE D según UNE -EN 12237:2003, incluye certificado de fabricación y de estanquidad.

| Código | Ud | Descripción | Rendimiento | Precio | Importe |
|---|---|---|---|---|---|
| CTH001 | ml | TUBO HELICOIDAL GALVA SPIRO VENT-TH CONAIRE e=0,5 d=100 | 1 | 6.19 | 6.19 |
| CCOEL9001 | u | CODO GALVA 90º ESTAMPADO JG VENT CONAIRE Ø 100 | 0.066 | 6.39 | 0.42 |
| CCOEL4001 | u | CODO GALVA 45º ESTAMPADO JG VENT CONAIRE Ø 100 | 0.035 | 5.45 | 0.19 |
| CTSEL9001 | u | TE SIMPLE GALVA 90º ESTAMPADA JG VENT CONAIRE Ø 100 | 0.157 | 11.85 | 1.86 |
| CRCEL001 | u | REDUCCION CONCENTRICA GALVA ESTAMPADA JG VENT CONAIRE d=125/100 | 0.048 | 5.19 | 0.25 |
| CMEEL001 | u | MANGUITO UNION GALVA ESTAMPADO JG VENT CONAIRE d=100 | 0.244 | 2.99 | 0.73 |
|  |  | Total |  |  | 9.64 |

###### JGSPRVENT125 JG SPIRO VENT D=125

**CVCJG12515** ml Cond CONAIRE JG SPIRO VENT circ de D=125 mm y 0,5 mm 15 pct figuras, pared simple helic galv
Precio: 8.39
Fabricación y suministro de conducto CONAIRE JG SPIRO VENT con geometría circular de 125 mm de diámetro, fabricado en acero galvanizado de 0,5 mm de espesor según UNE 1506, pared simple, calidad DX51+Z 250/275 , incluye parte proporcional estimada del 15% de accesorios circulares con junta de goma en las conexiones con sistema de union por simple encaje que le confiere estanquidad al aire CLASE D según UNE -EN 12237:2003, incluye certificado de fabricación y de estanquidad.

| Código | Ud | Descripción | Rendimiento | Precio | Importe |
|---|---|---|---|---|---|
| CTH002 | ml | TUBO HELICOIDAL GALVA SPIRO VENT-TH CONAIRE e=0,5 d=125 | 1 | 7.55 | 7.55 |
| CCOEL9002 | u | CODO GALVA 90º ESTAMPADO JG VENT CONAIRE Ø 125 | 0.043 | 7.64 | 0.33 |
| CCOEL4002 | u | CODO GALVA 45º ESTAMPADO JG VENT CONAIRE Ø 125 | 0.018 | 6.15 | 0.11 |
| CTSEL9002 | u | TE SIMPLE GALVA 90º ESTAMPADA JG VENT CONAIRE Ø 125 | 0.009 | 12.35 | 0.11 |
| CRCEL003 | u | REDUCCION CONCENTRICA GALVA ESTAMPADA JG VENT CONAIRE d=150/125 | 0.013 | 5.95 | 0.08 |
| CMEEL002 | u | MANGUITO UNION GALVA ESTAMPADO JG VENT CONAIRE d=125 | 0.066 | 3.22 | 0.21 |
|  |  | Total |  |  | 8.39 |

**CVCJG12525** ml Cond CONAIRE JG SPIRO VENT circ de D=125 mm y 0,5 mm 25 pct figuras, pared simple helic galv
Precio: 8.96
Fabricación y suministro de conducto CONAIRE JG SPIRO VENT con geometría circular de 125 mm de diámetro, fabricado en acero galvanizado de 0,5 mm de espesor según UNE 1506, pared simple, calidad DX51+Z 250/275 , incluye parte proporcional estimada del 25% de accesorios circulares con junta de goma en las conexiones con sistema de union por simple encaje que le confiere estanquidad al aire CLASE D según UNE -EN 12237:2003, incluye certificado de fabricación y de estanquidad.

| Código | Ud | Descripción | Rendimiento | Precio | Importe |
|---|---|---|---|---|---|
| CTH002 | ml | TUBO HELICOIDAL GALVA SPIRO VENT-TH CONAIRE e=0,5 d=125 | 1 | 7.55 | 7.55 |
| CCOEL9002 | u | CODO GALVA 90º ESTAMPADO JG VENT CONAIRE Ø 125 | 0.071 | 7.64 | 0.54 |
| CCOEL4002 | u | CODO GALVA 45º ESTAMPADO JG VENT CONAIRE Ø 125 | 0.03 | 6.15 | 0.18 |
| CTSEL9002 | u | TE SIMPLE GALVA 90º ESTAMPADA JG VENT CONAIRE Ø 125 | 0.016 | 12.35 | 0.20 |
| CRCEL003 | u | REDUCCION CONCENTRICA GALVA ESTAMPADA JG VENT CONAIRE d=150/125 | 0.022 | 5.95 | 0.13 |
| CMEEL002 | u | MANGUITO UNION GALVA ESTAMPADO JG VENT CONAIRE d=125 | 0.111 | 3.22 | 0.36 |
|  |  | Total |  |  | 8.96 |

**CVCJG12535** ml Cond CONAIRE JG SPIRO VENT circ de D=125 mm y 0,5 mm 35 pct figuras, pared simple helic galv
Precio: 9.52
Fabricación y suministro de conducto CONAIRE JG SPIRO VENT con geometría circular de 125 mm de diámetro, fabricado en acero galvanizado de 0,5 mm de espesor según UNE 1506, pared simple, calidad DX51+Z 250/275 , incluye parte proporcional estimada del 35% de accesorios circulares con junta de goma en las conexiones con sistema de union por simple encaje que le confiere estanquidad al aire CLASE D según UNE -EN 12237:2003, incluye certificado de fabricación y de estanquidad.

| Código | Ud | Descripción | Rendimiento | Precio | Importe |
|---|---|---|---|---|---|
| CTH002 | ml | TUBO HELICOIDAL GALVA SPIRO VENT-TH CONAIRE e=0,5 d=125 | 1 | 7.55 | 7.55 |
| CCOEL9002 | u | CODO GALVA 90º ESTAMPADO JG VENT CONAIRE Ø 125 | 0.1 | 7.64 | 0.76 |
| CCOEL4002 | u | CODO GALVA 45º ESTAMPADO JG VENT CONAIRE Ø 125 | 0.042 | 6.15 | 0.26 |
| CTSEL9002 | u | TE SIMPLE GALVA 90º ESTAMPADA JG VENT CONAIRE Ø 125 | 0.022 | 12.35 | 0.27 |
| CRCEL003 | u | REDUCCION CONCENTRICA GALVA ESTAMPADA JG VENT CONAIRE d=150/125 | 0.031 | 5.95 | 0.18 |
| CMEEL002 | u | MANGUITO UNION GALVA ESTAMPADO JG VENT CONAIRE d=125 | 0.155 | 3.22 | 0.50 |
|  |  | Total |  |  | 9.52 |

**CVCJG12545** ml Cond CONAIRE JG SPIRO VENT circ de D=125 mm y 0,5 mm 45 pct figuras, pared simple helic galv
Precio: 10.59
Fabricación y suministro de conducto CONAIRE JG SPIRO VENT con geometría circular de 125 mm de diámetro, fabricado en acero galvanizado de 0,5 mm de espesor según UNE 1506, pared simple, calidad DX51+Z 250/275 , incluye parte proporcional estimada del 45% de accesorios circulares con junta de goma en las conexiones con sistema de union por simple encaje que le confiere estanquidad al aire CLASE D según UNE -EN 12237:2003, incluye certificado de fabricación y de estanquidad.

| Código | Ud | Descripción | Rendimiento | Precio | Importe |
|---|---|---|---|---|---|
| CTH002 | ml | TUBO HELICOIDAL GALVA SPIRO VENT-TH CONAIRE e=0,5 d=125 | 1 | 7.55 | 7.55 |
| CCOEL9002 | u | CODO GALVA 90º ESTAMPADO JG VENT CONAIRE Ø 125 | 0.054 | 7.64 | 0.41 |
| CCOEL4002 | u | CODO GALVA 45º ESTAMPADO JG VENT CONAIRE Ø 125 | 0.028 | 6.15 | 0.17 |
| CTSEL9002 | u | TE SIMPLE GALVA 90º ESTAMPADA JG VENT CONAIRE Ø 125 | 0.129 | 12.35 | 1.59 |
| CRCEL003 | u | REDUCCION CONCENTRICA GALVA ESTAMPADA JG VENT CONAIRE d=150/125 | 0.039 | 5.95 | 0.23 |
| CMEEL002 | u | MANGUITO UNION GALVA ESTAMPADO JG VENT CONAIRE d=125 | 0.199 | 3.22 | 0.64 |
|  |  | Total |  |  | 10.59 |

**CVCJG12555** ml Cond CONAIRE JG SPIRO VENT circ de D=125 mm y 0,5 mm 55 pct figuras, pared simple helic galv
Precio: 11.29
Fabricación y suministro de conducto CONAIRE JG SPIRO VENT con geometría circular de 125 mm de diámetro, fabricado en acero galvanizado de 0,5 mm de espesor según UNE 1506, pared simple, calidad DX51+Z 250/275 , incluye parte proporcional estimada del 55% de accesorios circulares con junta de goma en las conexiones con sistema de union por simple encaje que le confiere estanquidad al aire CLASE D según UNE -EN 12237:2003, incluye certificado de fabricación y de estanquidad.

| Código | Ud | Descripción | Rendimiento | Precio | Importe |
|---|---|---|---|---|---|
| CTH002 | ml | TUBO HELICOIDAL GALVA SPIRO VENT-TH CONAIRE e=0,5 d=125 | 1 | 7.55 | 7.55 |
| CCOEL9002 | u | CODO GALVA 90º ESTAMPADO JG VENT CONAIRE Ø 125 | 0.066 | 7.64 | 0.50 |
| CCOEL4002 | u | CODO GALVA 45º ESTAMPADO JG VENT CONAIRE Ø 125 | 0.035 | 6.15 | 0.22 |
| CTSEL9002 | u | TE SIMPLE GALVA 90º ESTAMPADA JG VENT CONAIRE Ø 125 | 0.157 | 12.35 | 1.94 |
| CRCEL003 | u | REDUCCION CONCENTRICA GALVA ESTAMPADA JG VENT CONAIRE d=150/125 | 0.048 | 5.95 | 0.29 |
| CMEEL002 | u | MANGUITO UNION GALVA ESTAMPADO JG VENT CONAIRE d=125 | 0.244 | 3.22 | 0.79 |
|  |  | Total |  |  | 11.29 |

###### JGSPRVENT150 JG SPIRO VENT D=150

**CVCJG15015** ml Cond CONAIRE JG SPIRO VENT circ de D=150 mm y 0,5 mm 15 pct figuras, pared simple helic galv
Precio: 10.19
Fabricación y suministro de conducto CONAIRE JG SPIRO VENT con geometría circular de 150 mm de diámetro, fabricado en acero galvanizado de 0,5 mm de espesor según UNE 1506, pared simple, calidad DX51+Z 250/275 , incluye parte proporcional estimada del 15% de accesorios circulares con junta de goma en las conexiones con sistema de union por simple encaje que le confiere estanquidad al aire CLASE D según UNE -EN 12237:2003, incluye certificado de fabricación y de estanquidad.

| Código | Ud | Descripción | Rendimiento | Precio | Importe |
|---|---|---|---|---|---|
| CTH003 | ml | TUBO HELICOIDAL GALVA SPIRO VENT-TH CONAIRE e=0,5 d=150 | 1 | 9.09 | 9.09 |
| CCOEL9003 | u | CODO GALVA 90º ESTAMPADO JG VENT CONAIRE Ø 150 | 0.043 | 10.89 | 0.47 |
| CCOEL4003 | u | CODO GALVA 45º ESTAMPADO JG VENT CONAIRE Ø 150 | 0.018 | 7.86 | 0.14 |
| CTSEL9003 | u | TE SIMPLE GALVA 90º ESTAMPADA JG VENT CONAIRE Ø 150 | 0.009 | 16.85 | 0.15 |
| CRCEL006 | u | REDUCCION CONCENTRICA GALVA ESTAMPADA JG VENT CONAIRE d=200/150 | 0.013 | 7.5 | 0.10 |
| CMEEL003 | u | MANGUITO UNION GALVA ESTAMPADO JG VENT CONAIRE d=150 | 0.066 | 3.62 | 0.24 |
|  |  | Total |  |  | 10.19 |

**CVCJG15025** ml Cond CONAIRE JG SPIRO VENT circ de D=150 mm y 0,5 mm 25 pct figuras, pared simple helic galv
Precio: 10.94
Fabricación y suministro de conducto CONAIRE JG SPIRO VENT con geometría circular de 150 mm de diámetro, fabricado en acero galvanizado de 0,5 mm de espesor según UNE 1506, pared simple, calidad DX51+Z 250/275 , incluye parte proporcional estimada del 25% de accesorios circulares con junta de goma en las conexiones con sistema de union por simple encaje que le confiere estanquidad al aire CLASE D según UNE -EN 12237:2003, incluye certificado de fabricación y de estanquidad.

| Código | Ud | Descripción | Rendimiento | Precio | Importe |
|---|---|---|---|---|---|
| CTH003 | ml | TUBO HELICOIDAL GALVA SPIRO VENT-TH CONAIRE e=0,5 d=150 | 1 | 9.09 | 9.09 |
| CCOEL9003 | u | CODO GALVA 90º ESTAMPADO JG VENT CONAIRE Ø 150 | 0.071 | 10.89 | 0.77 |
| CCOEL4003 | u | CODO GALVA 45º ESTAMPADO JG VENT CONAIRE Ø 150 | 0.03 | 7.86 | 0.24 |
| CTSEL9003 | u | TE SIMPLE GALVA 90º ESTAMPADA JG VENT CONAIRE Ø 150 | 0.016 | 16.85 | 0.27 |
| CRCEL006 | u | REDUCCION CONCENTRICA GALVA ESTAMPADA JG VENT CONAIRE d=200/150 | 0.022 | 7.5 | 0.17 |
| CMEEL003 | u | MANGUITO UNION GALVA ESTAMPADO JG VENT CONAIRE d=150 | 0.111 | 3.62 | 0.40 |
|  |  | Total |  |  | 10.94 |

**CVCJG15035** ml Cond CONAIRE JG SPIRO VENT circ de D=150 mm y 0,5 mm 35 pct figuras, pared simple helic galv
Precio: 11.67
Fabricación y suministro de conducto CONAIRE JG SPIRO VENT con geometría circular de 150 mm de diámetro, fabricado en acero galvanizado de 0,5 mm de espesor según UNE 1506, pared simple, calidad DX51+Z 250/275 , incluye parte proporcional estimada del 35% de accesorios circulares con junta de goma en las conexiones con sistema de union por simple encaje que le confiere estanquidad al aire CLASE D según UNE -EN 12237:2003, incluye certificado de fabricación y de estanquidad.

| Código | Ud | Descripción | Rendimiento | Precio | Importe |
|---|---|---|---|---|---|
| CTH003 | ml | TUBO HELICOIDAL GALVA SPIRO VENT-TH CONAIRE e=0,5 d=150 | 1 | 9.09 | 9.09 |
| CCOEL9003 | u | CODO GALVA 90º ESTAMPADO JG VENT CONAIRE Ø 150 | 0.1 | 10.89 | 1.09 |
| CCOEL4003 | u | CODO GALVA 45º ESTAMPADO JG VENT CONAIRE Ø 150 | 0.042 | 7.86 | 0.33 |
| CTSEL9003 | u | TE SIMPLE GALVA 90º ESTAMPADA JG VENT CONAIRE Ø 150 | 0.022 | 16.85 | 0.37 |
| CRCEL006 | u | REDUCCION CONCENTRICA GALVA ESTAMPADA JG VENT CONAIRE d=200/150 | 0.031 | 7.5 | 0.23 |
| CMEEL003 | u | MANGUITO UNION GALVA ESTAMPADO JG VENT CONAIRE d=150 | 0.155 | 3.62 | 0.56 |
|  |  | Total |  |  | 11.67 |

**CVCJG15045** ml Cond CONAIRE JG SPIRO VENT circ de D=150 mm y 0,5 mm 45 pct figuras, pared simple helic galv
Precio: 13.08
Fabricación y suministro de conducto CONAIRE JG SPIRO VENT con geometría circular de 150 mm de diámetro, fabricado en acero galvanizado de 0,5 mm de espesor según UNE 1506, pared simple, calidad DX51+Z 250/275 , incluye parte proporcional estimada del 45% de accesorios circulares con junta de goma en las conexiones con sistema de union por simple encaje que le confiere estanquidad al aire CLASE D según UNE -EN 12237:2003, incluye certificado de fabricación y de estanquidad.

| Código | Ud | Descripción | Rendimiento | Precio | Importe |
|---|---|---|---|---|---|
| CTH003 | ml | TUBO HELICOIDAL GALVA SPIRO VENT-TH CONAIRE e=0,5 d=150 | 1 | 9.09 | 9.09 |
| CCOEL9003 | u | CODO GALVA 90º ESTAMPADO JG VENT CONAIRE Ø 150 | 0.054 | 10.89 | 0.59 |
| CCOEL4003 | u | CODO GALVA 45º ESTAMPADO JG VENT CONAIRE Ø 150 | 0.028 | 7.86 | 0.22 |
| CTSEL9003 | u | TE SIMPLE GALVA 90º ESTAMPADA JG VENT CONAIRE Ø 150 | 0.129 | 16.85 | 2.17 |
| CRCEL006 | u | REDUCCION CONCENTRICA GALVA ESTAMPADA JG VENT CONAIRE d=200/150 | 0.039 | 7.5 | 0.29 |
| CMEEL003 | u | MANGUITO UNION GALVA ESTAMPADO JG VENT CONAIRE d=150 | 0.199 | 3.62 | 0.72 |
|  |  | Total |  |  | 13.08 |

**CVCJG15055** ml Cond CONAIRE JG SPIRO VENT circ de D=150 mm y 0,5 mm 55 pct figuras, pared simple helic galv
Precio: 13.98
Fabricación y suministro de conducto CONAIRE JG SPIRO VENT con geometría circular de 150 mm de diámetro, fabricado en acero galvanizado de 0,5 mm de espesor según UNE 1506, pared simple, calidad DX51+Z 250/275 , incluye parte proporcional estimada del 55% de accesorios circulares con junta de goma en las conexiones con sistema de union por simple encaje que le confiere estanquidad al aire CLASE D según UNE -EN 12237:2003, incluye certificado de fabricación y de estanquidad.

| Código | Ud | Descripción | Rendimiento | Precio | Importe |
|---|---|---|---|---|---|
| CTH003 | ml | TUBO HELICOIDAL GALVA SPIRO VENT-TH CONAIRE e=0,5 d=150 | 1 | 9.09 | 9.09 |
| CCOEL9003 | u | CODO GALVA 90º ESTAMPADO JG VENT CONAIRE Ø 150 | 0.066 | 10.89 | 0.72 |
| CCOEL4003 | u | CODO GALVA 45º ESTAMPADO JG VENT CONAIRE Ø 150 | 0.035 | 7.86 | 0.28 |
| CTSEL9003 | u | TE SIMPLE GALVA 90º ESTAMPADA JG VENT CONAIRE Ø 150 | 0.157 | 16.85 | 2.65 |
| CRCEL006 | u | REDUCCION CONCENTRICA GALVA ESTAMPADA JG VENT CONAIRE d=200/150 | 0.048 | 7.5 | 0.36 |
| CMEEL003 | u | MANGUITO UNION GALVA ESTAMPADO JG VENT CONAIRE d=150 | 0.244 | 3.62 | 0.88 |
|  |  | Total |  |  | 13.98 |

###### JGSPRVENT200 JG SPIRO VENT D=200

**CVCJG20015** ml Cond CONAIRE JG SPIRO VENT circ de D=200 mm y 0,5 mm 15 pct figuras, pared simple helic galv
Precio: 13.84
Fabricación y suministro de conducto CONAIRE JG SPIRO VENT con geometría circular de 200 mm de diámetro, fabricado en acero galvanizado de 0,5 mm de espesor según UNE 1506, pared simple, calidad DX51+Z 250/275 , incluye parte proporcional estimada del 15% de accesorios circulares con junta de goma en las conexiones con sistema de union por simple encaje que le confiere estanquidad al aire CLASE D según UNE -EN 12237:2003, incluye certificado de fabricación y de estanquidad.

| Código | Ud | Descripción | Rendimiento | Precio | Importe |
|---|---|---|---|---|---|
| CTH004 | ml | TUBO HELICOIDAL GALVA SPIRO VENT-TH CONAIRE e=0,5 d=200 | 1 | 12.3 | 12.30 |
| CCOEL9004 | u | CODO GALVA 90º ESTAMPADO JG VENT CONAIRE Ø 200 | 0.043 | 16.08 | 0.69 |
| CCOEL4004 | u | CODO GALVA 45º ESTAMPADO JG VENT CONAIRE Ø 200 | 0.018 | 10.65 | 0.19 |
| CTSEL9004 | u | TE SIMPLE GALVA 90º ESTAMPADA JG VENT CONAIRE Ø 200 | 0.009 | 24.28 | 0.22 |
| CRCEL010 | u | REDUCCION CONCENTRICA GALVA ESTAMPADA JG VENT CONAIRE d=250/200 | 0.013 | 11.53 | 0.15 |
| CMEEL004 | u | MANGUITO UNION GALVA ESTAMPADO JG VENT CONAIRE d=200 | 0.066 | 4.33 | 0.29 |
|  |  | Total |  |  | 13.84 |

**CVCJG20025** ml Cond CONAIRE JG SPIRO VENT circ de D=200 mm y 0,5 mm 25 pct figuras, pared simple helic galv
Precio: 14.88
Fabricación y suministro de conducto CONAIRE JG SPIRO VENT con geometría circular de 200 mm de diámetro, fabricado en acero galvanizado de 0,5 mm de espesor según UNE 1506, pared simple, calidad DX51+Z 250/275 , incluye parte proporcional estimada del 25% de accesorios circulares con junta de goma en las conexiones con sistema de union por simple encaje que le confiere estanquidad al aire CLASE D según UNE -EN 12237:2003, incluye certificado de fabricación y de estanquidad.

| Código | Ud | Descripción | Rendimiento | Precio | Importe |
|---|---|---|---|---|---|
| CTH004 | ml | TUBO HELICOIDAL GALVA SPIRO VENT-TH CONAIRE e=0,5 d=200 | 1 | 12.3 | 12.30 |
| CCOEL9004 | u | CODO GALVA 90º ESTAMPADO JG VENT CONAIRE Ø 200 | 0.071 | 16.08 | 1.14 |
| CCOEL4004 | u | CODO GALVA 45º ESTAMPADO JG VENT CONAIRE Ø 200 | 0.03 | 10.65 | 0.32 |
| CTSEL9004 | u | TE SIMPLE GALVA 90º ESTAMPADA JG VENT CONAIRE Ø 200 | 0.016 | 24.28 | 0.39 |
| CRCEL010 | u | REDUCCION CONCENTRICA GALVA ESTAMPADA JG VENT CONAIRE d=250/200 | 0.022 | 11.53 | 0.25 |
| CMEEL004 | u | MANGUITO UNION GALVA ESTAMPADO JG VENT CONAIRE d=200 | 0.111 | 4.33 | 0.48 |
|  |  | Total |  |  | 14.88 |

**CVCJG20035** ml Cond CONAIRE JG SPIRO VENT circ de D=200 mm y 0,5 mm 35 pct figuras, pared simple helic galv
Precio: 15.92
Fabricación y suministro de conducto CONAIRE JG SPIRO VENT con geometría circular de 200 mm de diámetro, fabricado en acero galvanizado de 0,5 mm de espesor según UNE 1506, pared simple, calidad DX51+Z 250/275 , incluye parte proporcional estimada del 35% de accesorios circulares con junta de goma en las conexiones con sistema de union por simple encaje que le confiere estanquidad al aire CLASE D según UNE -EN 12237:2003, incluye certificado de fabricación y de estanquidad.

| Código | Ud | Descripción | Rendimiento | Precio | Importe |
|---|---|---|---|---|---|
| CTH004 | ml | TUBO HELICOIDAL GALVA SPIRO VENT-TH CONAIRE e=0,5 d=200 | 1 | 12.3 | 12.30 |
| CCOEL9004 | u | CODO GALVA 90º ESTAMPADO JG VENT CONAIRE Ø 200 | 0.1 | 16.08 | 1.61 |
| CCOEL4004 | u | CODO GALVA 45º ESTAMPADO JG VENT CONAIRE Ø 200 | 0.042 | 10.65 | 0.45 |
| CTSEL9004 | u | TE SIMPLE GALVA 90º ESTAMPADA JG VENT CONAIRE Ø 200 | 0.022 | 24.28 | 0.53 |
| CRCEL010 | u | REDUCCION CONCENTRICA GALVA ESTAMPADA JG VENT CONAIRE d=250/200 | 0.031 | 11.53 | 0.36 |
| CMEEL004 | u | MANGUITO UNION GALVA ESTAMPADO JG VENT CONAIRE d=200 | 0.155 | 4.33 | 0.67 |
|  |  | Total |  |  | 15.92 |

**CVCJG20045** ml Cond CONAIRE JG SPIRO VENT circ de D=200 mm y 0,5 mm 45 pct figuras, pared simple helic galv
Precio: 17.91
Fabricación y suministro de conducto CONAIRE JG SPIRO VENT con geometría circular de 200 mm de diámetro, fabricado en acero galvanizado de 0,5 mm de espesor según UNE 1506, pared simple, calidad DX51+Z 250/275 , incluye parte proporcional estimada del 45% de accesorios circulares con junta de goma en las conexiones con sistema de union por simple encaje que le confiere estanquidad al aire CLASE D según UNE -EN 12237:2003, incluye certificado de fabricación y de estanquidad.

| Código | Ud | Descripción | Rendimiento | Precio | Importe |
|---|---|---|---|---|---|
| CTH004 | ml | TUBO HELICOIDAL GALVA SPIRO VENT-TH CONAIRE e=0,5 d=200 | 1 | 12.3 | 12.30 |
| CCOEL9004 | u | CODO GALVA 90º ESTAMPADO JG VENT CONAIRE Ø 200 | 0.054 | 16.08 | 0.87 |
| CCOEL4004 | u | CODO GALVA 45º ESTAMPADO JG VENT CONAIRE Ø 200 | 0.028 | 10.65 | 0.30 |
| CTSEL9004 | u | TE SIMPLE GALVA 90º ESTAMPADA JG VENT CONAIRE Ø 200 | 0.129 | 24.28 | 3.13 |
| CRCEL010 | u | REDUCCION CONCENTRICA GALVA ESTAMPADA JG VENT CONAIRE d=250/200 | 0.039 | 11.53 | 0.45 |
| CMEEL004 | u | MANGUITO UNION GALVA ESTAMPADO JG VENT CONAIRE d=200 | 0.199 | 4.33 | 0.86 |
|  |  | Total |  |  | 17.91 |

**CVCJG20055** ml Cond CONAIRE JG SPIRO VENT circ de D=200 mm y 0,5 mm 55 pct figuras, pared simple helic galv
Precio: 19.15
Fabricación y suministro de conducto CONAIRE JG SPIRO VENT con geometría circular de 200 mm de diámetro, fabricado en acero galvanizado de 0,5 mm de espesor según UNE 1506, pared simple, calidad DX51+Z 250/275 , incluye parte proporcional estimada del 55% de accesorios circulares con junta de goma en las conexiones con sistema de union por simple encaje que le confiere estanquidad al aire CLASE D según UNE -EN 12237:2003, incluye certificado de fabricación y de estanquidad.

| Código | Ud | Descripción | Rendimiento | Precio | Importe |
|---|---|---|---|---|---|
| CTH004 | ml | TUBO HELICOIDAL GALVA SPIRO VENT-TH CONAIRE e=0,5 d=200 | 1 | 12.3 | 12.30 |
| CCOEL9004 | u | CODO GALVA 90º ESTAMPADO JG VENT CONAIRE Ø 200 | 0.066 | 16.08 | 1.06 |
| CCOEL4004 | u | CODO GALVA 45º ESTAMPADO JG VENT CONAIRE Ø 200 | 0.035 | 10.65 | 0.37 |
| CTSEL9004 | u | TE SIMPLE GALVA 90º ESTAMPADA JG VENT CONAIRE Ø 200 | 0.157 | 24.28 | 3.81 |
| CRCEL010 | u | REDUCCION CONCENTRICA GALVA ESTAMPADA JG VENT CONAIRE d=250/200 | 0.048 | 11.53 | 0.55 |
| CMEEL004 | u | MANGUITO UNION GALVA ESTAMPADO JG VENT CONAIRE d=200 | 0.244 | 4.33 | 1.06 |
|  |  | Total |  |  | 19.15 |

###### JGSPRVENT250 JG SPIRO VENT D=250

**CVCJG25015** ml Cond CONAIRE JG SPIRO VENT circ de D=250 mm y 0,5 mm 15 pct figuras, pared simple helic galv
Precio: 17.78
Fabricación y suministro de conducto CONAIRE JG SPIRO VENT con geometría circular de 250 mm de diámetro, fabricado en acero galvanizado de 0,5 mm de espesor según UNE 1506, pared simple, calidad DX51+Z 250/275 , incluye parte proporcional estimada del 15% de accesorios circulares con junta de goma en las conexiones con sistema de union por simple encaje que le confiere estanquidad al aire CLASE D según UNE -EN 12237:2003, incluye certificado de fabricación y de estanquidad.ización.

| Código | Ud | Descripción | Rendimiento | Precio | Importe |
|---|---|---|---|---|---|
| CTH005 | ml | TUBO HELICOIDAL GALVA SPIRO VENT-TH CONAIRE e=0,5 d=250 | 1 | 14.98 | 14.98 |
| CCOL9005 | u | CODO GALVA 90º SEGMENTADO JG VENT CONAIRE Ø 250 | 0.043 | 32.95 | 1.42 |
| CCOL4005 | u | CODO GALVA 45º SEGMENTADO JG VENT CONAIRE Ø 250 | 0.018 | 23.3 | 0.42 |
| CTSEL9005 | u | TE SIMPLE GALVA 90º ESTAMPADA JG VENT CONAIRE Ø 250 | 0.009 | 0 | 0.00 |
| CRCL015 | u | REDUCCION CONCENTRICA GALVA SEGMENTADA JG VENT CONAIRE d=300/250 | 0.013 | 30.21 | 0.39 |
| CMEL005 | u | MANGUITO UNION GALVA SEGMENTADO JG VENT CONAIRE d=250 | 0.066 | 8.71 | 0.57 |
|  |  | Total |  |  | 17.78 |

**CVCJG25025** ml Cond CONAIRE JG SPIRO VENT circ de D=250 mm y 0,5 mm 25 pct figuras, pared simple helic galv
Precio: 20.33
Fabricación y suministro de conducto CONAIRE JG SPIRO VENT con geometría circular de 250 mm de diámetro, fabricado en acero galvanizado de 0,5 mm de espesor según UNE 1506, pared simple, calidad DX51+Z 250/275 , incluye parte proporcional estimada del 25% de accesorios circulares con junta de goma en las conexiones con sistema de union por simple encaje que le confiere estanquidad al aire CLASE D según UNE -EN 12237:2003, incluye certificado de fabricación y de estanquidad.ización.

| Código | Ud | Descripción | Rendimiento | Precio | Importe |
|---|---|---|---|---|---|
| CTH005 | ml | TUBO HELICOIDAL GALVA SPIRO VENT-TH CONAIRE e=0,5 d=250 | 1 | 14.98 | 14.98 |
| CCOL9005 | u | CODO GALVA 90º SEGMENTADO JG VENT CONAIRE Ø 250 | 0.071 | 32.95 | 2.34 |
| CCOL4005 | u | CODO GALVA 45º SEGMENTADO JG VENT CONAIRE Ø 250 | 0.03 | 23.3 | 0.70 |
| CTSL9005 | u | TE SIMPLE GALVA 90º SEGMENTADA JG VENT CONAIRE Ø 250 | 0.016 | 42.8 | 0.68 |
| CRCL015 | u | REDUCCION CONCENTRICA GALVA SEGMENTADA JG VENT CONAIRE d=300/250 | 0.022 | 30.21 | 0.66 |
| CMEL005 | u | MANGUITO UNION GALVA SEGMENTADO JG VENT CONAIRE d=250 | 0.111 | 8.71 | 0.97 |
|  |  | Total |  |  | 20.33 |

**CVCJG25035** ml Cond CONAIRE JG SPIRO VENT circ de D=250 mm y 0,5 mm 35 pct figuras, pared simple helic galv
Precio: 22.49
Fabricación y suministro de conducto CONAIRE JG SPIRO VENT con geometría circular de 250 mm de diámetro, fabricado en acero galvanizado de 0,5 mm de espesor según UNE 1506, pared simple, calidad DX51+Z 250/275 , incluye parte proporcional estimada del 35% de accesorios circulares con junta de goma en las conexiones con sistema de union por simple encaje que le confiere estanquidad al aire CLASE D según UNE -EN 12237:2003, incluye certificado de fabricación y de estanquidad.ización.

| Código | Ud | Descripción | Rendimiento | Precio | Importe |
|---|---|---|---|---|---|
| CTH005 | ml | TUBO HELICOIDAL GALVA SPIRO VENT-TH CONAIRE e=0,5 d=250 | 1 | 14.98 | 14.98 |
| CCOL9005 | u | CODO GALVA 90º SEGMENTADO JG VENT CONAIRE Ø 250 | 0.1 | 32.95 | 3.30 |
| CCOL4005 | u | CODO GALVA 45º SEGMENTADO JG VENT CONAIRE Ø 250 | 0.042 | 23.3 | 0.98 |
| CTSL9005 | u | TE SIMPLE GALVA 90º SEGMENTADA JG VENT CONAIRE Ø 250 | 0.022 | 42.8 | 0.94 |
| CRCL015 | u | REDUCCION CONCENTRICA GALVA SEGMENTADA JG VENT CONAIRE d=300/250 | 0.031 | 30.21 | 0.94 |
| CMEL005 | u | MANGUITO UNION GALVA SEGMENTADO JG VENT CONAIRE d=250 | 0.155 | 8.71 | 1.35 |
|  |  | Total |  |  | 22.49 |

**CVCJG25045** ml Cond CONAIRE JG SPIRO VENT circ de D=250 mm y 0,5 mm 45 pct figuras, pared simple helic galv
Precio: 25.84
Fabricación y suministro de conducto CONAIRE JG SPIRO VENT con geometría circular de 250 mm de diámetro, fabricado en acero galvanizado de 0,5 mm de espesor según UNE 1506, pared simple, calidad DX51+Z 250/275 , incluye parte proporcional estimada del 45% de accesorios circulares con junta de goma en las conexiones con sistema de union por simple encaje que le confiere estanquidad al aire CLASE D según UNE -EN 12237:2003, incluye certificado de fabricación y de estanquidad.ización.

| Código | Ud | Descripción | Rendimiento | Precio | Importe |
|---|---|---|---|---|---|
| CTH005 | ml | TUBO HELICOIDAL GALVA SPIRO VENT-TH CONAIRE e=0,5 d=250 | 1 | 14.98 | 14.98 |
| CCOL9005 | u | CODO GALVA 90º SEGMENTADO JG VENT CONAIRE Ø 250 | 0.054 | 32.95 | 1.78 |
| CCOL4005 | u | CODO GALVA 45º SEGMENTADO JG VENT CONAIRE Ø 250 | 0.028 | 23.3 | 0.65 |
| CTSL9005 | u | TE SIMPLE GALVA 90º SEGMENTADA JG VENT CONAIRE Ø 250 | 0.129 | 42.8 | 5.52 |
| CRCL015 | u | REDUCCION CONCENTRICA GALVA SEGMENTADA JG VENT CONAIRE d=300/250 | 0.039 | 30.21 | 1.18 |
| CMEL005 | u | MANGUITO UNION GALVA SEGMENTADO JG VENT CONAIRE d=250 | 0.199 | 8.71 | 1.73 |
|  |  | Total |  |  | 25.84 |

**CVCJG25055** ml Cond CONAIRE JG SPIRO VENT circ de D=250 mm y 0,5 mm 55 pct figuras, pared simple helic galv
Precio: 28.27
Fabricación y suministro de conducto CONAIRE JG SPIRO VENT con geometría circular de 250 mm de diámetro, fabricado en acero galvanizado de 0,5 mm de espesor según UNE 1506, pared simple, calidad DX51+Z 250/275 , incluye parte proporcional estimada del 55% de accesorios circulares con junta de goma en las conexiones con sistema de union por simple encaje que le confiere estanquidad al aire CLASE D según UNE -EN 12237:2003, incluye certificado de fabricación y de estanquidad.ización.

| Código | Ud | Descripción | Rendimiento | Precio | Importe |
|---|---|---|---|---|---|
| CTH005 | ml | TUBO HELICOIDAL GALVA SPIRO VENT-TH CONAIRE e=0,5 d=250 | 1 | 14.98 | 14.98 |
| CCOL9005 | u | CODO GALVA 90º SEGMENTADO JG VENT CONAIRE Ø 250 | 0.066 | 32.95 | 2.17 |
| CCOL4005 | u | CODO GALVA 45º SEGMENTADO JG VENT CONAIRE Ø 250 | 0.035 | 23.3 | 0.82 |
| CTSL9005 | u | TE SIMPLE GALVA 90º SEGMENTADA JG VENT CONAIRE Ø 250 | 0.157 | 42.8 | 6.72 |
| CRCL015 | u | REDUCCION CONCENTRICA GALVA SEGMENTADA JG VENT CONAIRE d=300/250 | 0.048 | 30.21 | 1.45 |
| CMEL005 | u | MANGUITO UNION GALVA SEGMENTADO JG VENT CONAIRE d=250 | 0.244 | 8.71 | 2.13 |
|  |  | Total |  |  | 28.27 |

###### JGSPRVENT300 JG SPIRO VENT D=300

**CVCJG30015** ml Cond CONAIRE JG SPIRO VENT circ de D=300 mm y 0,5 mm 15 pct figuras, pared simple helic galv
Precio: 21.61
Fabricación y suministro de conducto CONAIRE JG SPIRO VENT con geometría circular de 300 mm de diámetro, fabricado en acero galvanizado de 0,5 mm de espesor según UNE 1506, pared simple, calidad DX51+Z 250/275 , incluye parte proporcional estimada del 15% de accesorios circulares con junta de goma en las conexiones con sistema de union por simple encaje que le confiere estanquidad al aire CLASE D según UNE -EN 12237:2003, incluye certificado de fabricación y de estanquidad.ización.

| Código | Ud | Descripción | Rendimiento | Precio | Importe |
|---|---|---|---|---|---|
| CTH006 | ml | TUBO HELICOIDAL GALVA SPIRO VENT-TH CONAIRE e=0,5 d=300 | 1 | 17.8 | 17.80 |
| CCOL9006 | u | CODO GALVA 90º SEGMENTADO JG VENT CONAIRE Ø 300 | 0.043 | 35.93 | 1.54 |
| CCOL4006 | u | CODO GALVA 45º SEGMENTADO JG VENT CONAIRE Ø 300 | 0.018 | 24.94 | 0.45 |
| CTSL9006 | u | TE SIMPLE GALVA 90º SEGMENTADA JG VENT CONAIRE Ø 300 | 0.009 | 44.27 | 0.40 |
| CRCL021 | u | REDUCCION CONCENTRICA GALVA SEGMENTADA JG VENT CONAIRE d=355/300 | 0.013 | 35.05 | 0.46 |
| CMEL006 | u | MANGUITO UNION GALVA SEGMENTADO JG VENT CONAIRE d=300 | 0.066 | 14.49 | 0.96 |
|  |  | Total |  |  | 21.61 |

**CVCJG30025** ml Cond CONAIRE JG SPIRO VENT circ de D=300 mm y 0,5 mm 25 pct figuras, pared simple helic galv
Precio: 24.19
Fabricación y suministro de conducto CONAIRE JG SPIRO VENT con geometría circular de 300 mm de diámetro, fabricado en acero galvanizado de 0,5 mm de espesor según UNE 1506, pared simple, calidad DX51+Z 250/275 , incluye parte proporcional estimada del 25% de accesorios circulares con junta de goma en las conexiones con sistema de union por simple encaje que le confiere estanquidad al aire CLASE D según UNE -EN 12237:2003, incluye certificado de fabricación y de estanquidad.ización.

| Código | Ud | Descripción | Rendimiento | Precio | Importe |
|---|---|---|---|---|---|
| CTH006 | ml | TUBO HELICOIDAL GALVA SPIRO VENT-TH CONAIRE e=0,5 d=300 | 1 | 17.8 | 17.80 |
| CCOL9006 | u | CODO GALVA 90º SEGMENTADO JG VENT CONAIRE Ø 300 | 0.071 | 35.93 | 2.55 |
| CCOL4006 | u | CODO GALVA 45º SEGMENTADO JG VENT CONAIRE Ø 300 | 0.03 | 24.94 | 0.75 |
| CTSL9006 | u | TE SIMPLE GALVA 90º SEGMENTADA JG VENT CONAIRE Ø 300 | 0.016 | 44.27 | 0.71 |
| CRCL021 | u | REDUCCION CONCENTRICA GALVA SEGMENTADA JG VENT CONAIRE d=355/300 | 0.022 | 35.05 | 0.77 |
| CMEL006 | u | MANGUITO UNION GALVA SEGMENTADO JG VENT CONAIRE d=300 | 0.111 | 14.49 | 1.61 |
|  |  | Total |  |  | 24.19 |

**CVCJG30035** ml Cond CONAIRE JG SPIRO VENT circ de D=300 mm y 0,5 mm 35 pct figuras, pared simple helic galv
Precio: 26.75
Fabricación y suministro de conducto CONAIRE JG SPIRO VENT con geometría circular de 300 mm de diámetro, fabricado en acero galvanizado de 0,5 mm de espesor según UNE 1506, pared simple, calidad DX51+Z 250/275 , incluye parte proporcional estimada del 35% de accesorios circulares con junta de goma en las conexiones con sistema de union por simple encaje que le confiere estanquidad al aire CLASE D según UNE -EN 12237:2003, incluye certificado de fabricación y de estanquidad.ización.

| Código | Ud | Descripción | Rendimiento | Precio | Importe |
|---|---|---|---|---|---|
| CTH006 | ml | TUBO HELICOIDAL GALVA SPIRO VENT-TH CONAIRE e=0,5 d=300 | 1 | 17.8 | 17.80 |
| CCOL9006 | u | CODO GALVA 90º SEGMENTADO JG VENT CONAIRE Ø 300 | 0.1 | 35.93 | 3.59 |
| CCOL4006 | u | CODO GALVA 45º SEGMENTADO JG VENT CONAIRE Ø 300 | 0.042 | 24.94 | 1.05 |
| CTSL9006 | u | TE SIMPLE GALVA 90º SEGMENTADA JG VENT CONAIRE Ø 300 | 0.022 | 44.27 | 0.97 |
| CRCL021 | u | REDUCCION CONCENTRICA GALVA SEGMENTADA JG VENT CONAIRE d=355/300 | 0.031 | 35.05 | 1.09 |
| CMEL006 | u | MANGUITO UNION GALVA SEGMENTADO JG VENT CONAIRE d=300 | 0.155 | 14.49 | 2.25 |
|  |  | Total |  |  | 26.75 |

**CVCJG30045** ml Cond CONAIRE JG SPIRO VENT circ de D=300 mm y 0,5 mm 45 pct figuras, pared simple helic galv
Precio: 30.4
Fabricación y suministro de conducto CONAIRE JG SPIRO VENT con geometría circular de 300 mm de diámetro, fabricado en acero galvanizado de 0,5 mm de espesor según UNE 1506, pared simple, calidad DX51+Z 250/275 , incluye parte proporcional estimada del 45% de accesorios circulares con junta de goma en las conexiones con sistema de union por simple encaje que le confiere estanquidad al aire CLASE D según UNE -EN 12237:2003, incluye certificado de fabricación y de estanquidad.ización.

| Código | Ud | Descripción | Rendimiento | Precio | Importe |
|---|---|---|---|---|---|
| CTH006 | ml | TUBO HELICOIDAL GALVA SPIRO VENT-TH CONAIRE e=0,5 d=300 | 1 | 17.8 | 17.80 |
| CCOL9006 | u | CODO GALVA 90º SEGMENTADO JG VENT CONAIRE Ø 300 | 0.054 | 35.93 | 1.94 |
| CCOL4006 | u | CODO GALVA 45º SEGMENTADO JG VENT CONAIRE Ø 300 | 0.028 | 24.94 | 0.70 |
| CTSL9006 | u | TE SIMPLE GALVA 90º SEGMENTADA JG VENT CONAIRE Ø 300 | 0.129 | 44.27 | 5.71 |
| CRCL021 | u | REDUCCION CONCENTRICA GALVA SEGMENTADA JG VENT CONAIRE d=355/300 | 0.039 | 35.05 | 1.37 |
| CMEL006 | u | MANGUITO UNION GALVA SEGMENTADO JG VENT CONAIRE d=300 | 0.199 | 14.49 | 2.88 |
|  |  | Total |  |  | 30.4 |

**CVCJG30055** ml Cond CONAIRE JG SPIRO VENT circ de D=300 mm y 0,5 mm 55 pct figuras, pared simple helic galv
Precio: 33.21
Fabricación y suministro de conducto CONAIRE JG SPIRO VENT con geometría circular de 300 mm de diámetro, fabricado en acero galvanizado de 0,5 mm de espesor según UNE 1506, pared simple, calidad DX51+Z 250/275 , incluye parte proporcional estimada del 55% de accesorios circulares con junta de goma en las conexiones con sistema de union por simple encaje que le confiere estanquidad al aire CLASE D según UNE -EN 12237:2003, incluye certificado de fabricación y de estanquidad.ización.

| Código | Ud | Descripción | Rendimiento | Precio | Importe |
|---|---|---|---|---|---|
| CTH006 | ml | TUBO HELICOIDAL GALVA SPIRO VENT-TH CONAIRE e=0,5 d=300 | 1 | 17.8 | 17.80 |
| CCOL9006 | u | CODO GALVA 90º SEGMENTADO JG VENT CONAIRE Ø 300 | 0.066 | 35.93 | 2.37 |
| CCOL4006 | u | CODO GALVA 45º SEGMENTADO JG VENT CONAIRE Ø 300 | 0.035 | 24.94 | 0.87 |
| CTSL9006 | u | TE SIMPLE GALVA 90º SEGMENTADA JG VENT CONAIRE Ø 300 | 0.157 | 44.27 | 6.95 |
| CRCL021 | u | REDUCCION CONCENTRICA GALVA SEGMENTADA JG VENT CONAIRE d=355/300 | 0.048 | 35.05 | 1.68 |
| CMEL006 | u | MANGUITO UNION GALVA SEGMENTADO JG VENT CONAIRE d=300 | 0.244 | 14.49 | 3.54 |
|  |  | Total |  |  | 33.21 |

###### JGSPRVENT355 JG SPIRO VENT D=355

**CVCJG35515** ml Cond CONAIRE JG SPIRO VENT circ de D=355 mm y 0,6 mm 15 pct figuras, pared simple helic galv
Precio: 29.93
Fabricación y suministro de conducto CONAIRE JG SPIRO VENT con geometría circular de 355 mm de diámetro, fabricado en acero galvanizado de 0,6 mm de espesor según UNE 1506, pared simple, calidad DX51+Z 250/275 , incluye parte proporcional estimada del 15% de accesorios circulares con junta de goma en las conexiones con sistema de union por simple encaje que le confiere estanquidad al aire CLASE D según UNE -EN 12237:2003, incluye certificado de fabricación y de estanquidad.ización.

| Código | Ud | Descripción | Rendimiento | Precio | Importe |
|---|---|---|---|---|---|
| CTH013 | ml | TUBO HELICOIDAL GALVA SPIRO VENT-TH CONAIRE e=0,6 d=355 | 1 | 25.03 | 25.03 |
| CCOL9007 | u | CODO GALVA 90º SEGMENTADO JG VENT CONAIRE Ø 355 | 0.043 | 49.21 | 2.12 |
| CCOL4007 | u | CODO GALVA 45º SEGMENTADO JG VENT CONAIRE Ø 355 | 0.018 | 32.61 | 0.59 |
| CTSL9007 | u | TE SIMPLE GALVA 90º SEGMENTADA JG VENT CONAIRE Ø 355 | 0.009 | 57.54 | 0.52 |
| CRCL028 | u | REDUCCION CONCENTRICA GALVA SEGMENTADA JG VENT CONAIRE d=400/355 | 0.013 | 44.31 | 0.58 |
| CMEL007 | u | MANGUITO UNION GALVA SEGMENTADO JG VENT CONAIRE d=355 | 0.066 | 16.47 | 1.09 |
|  |  | Total |  |  | 29.93 |

**CVCJG35525** ml Cond CONAIRE JG SPIRO VENT circ de D=355 mm y 0,6 mm 25 pct figuras, pared simple helic galv
Precio: 33.22
Fabricación y suministro de conducto CONAIRE JG SPIRO VENT con geometría circular de 355 mm de diámetro, fabricado en acero galvanizado de 0,6 mm de espesor según UNE 1506, pared simple, calidad DX51+Z 250/275 , incluye parte proporcional estimada del 25% de accesorios circulares con junta de goma en las conexiones con sistema de union por simple encaje que le confiere estanquidad al aire CLASE D según UNE -EN 12237:2003, incluye certificado de fabricación y de estanquidad.ización.

| Código | Ud | Descripción | Rendimiento | Precio | Importe |
|---|---|---|---|---|---|
| CTH013 | ml | TUBO HELICOIDAL GALVA SPIRO VENT-TH CONAIRE e=0,6 d=355 | 1 | 25.03 | 25.03 |
| CCOL9007 | u | CODO GALVA 90º SEGMENTADO JG VENT CONAIRE Ø 355 | 0.071 | 49.21 | 3.49 |
| CCOL4007 | u | CODO GALVA 45º SEGMENTADO JG VENT CONAIRE Ø 355 | 0.03 | 32.61 | 0.98 |
| CTSL9007 | u | TE SIMPLE GALVA 90º SEGMENTADA JG VENT CONAIRE Ø 355 | 0.016 | 57.54 | 0.92 |
| CRCL028 | u | REDUCCION CONCENTRICA GALVA SEGMENTADA JG VENT CONAIRE d=400/355 | 0.022 | 44.31 | 0.97 |
| CMEL007 | u | MANGUITO UNION GALVA SEGMENTADO JG VENT CONAIRE d=355 | 0.111 | 16.47 | 1.83 |
|  |  | Total |  |  | 33.22 |

**CVCJG35535** ml Cond CONAIRE JG SPIRO VENT circ de D=355 mm y 0,6 mm 35 pct figuras, pared simple helic galv
Precio: 36.51
Fabricación y suministro de conducto CONAIRE JG SPIRO VENT con geometría circular de 355 mm de diámetro, fabricado en acero galvanizado de 0,6 mm de espesor según UNE 1506, pared simple, calidad DX51+Z 250/275 , incluye parte proporcional estimada del 35% de accesorios circulares con junta de goma en las conexiones con sistema de union por simple encaje que le confiere estanquidad al aire CLASE D según UNE -EN 12237:2003, incluye certificado de fabricación y de estanquidad.ización.

| Código | Ud | Descripción | Rendimiento | Precio | Importe |
|---|---|---|---|---|---|
| CTH013 | ml | TUBO HELICOIDAL GALVA SPIRO VENT-TH CONAIRE e=0,6 d=355 | 1 | 25.03 | 25.03 |
| CCOL9007 | u | CODO GALVA 90º SEGMENTADO JG VENT CONAIRE Ø 355 | 0.1 | 49.21 | 4.92 |
| CCOL4007 | u | CODO GALVA 45º SEGMENTADO JG VENT CONAIRE Ø 355 | 0.042 | 32.61 | 1.37 |
| CTSL9007 | u | TE SIMPLE GALVA 90º SEGMENTADA JG VENT CONAIRE Ø 355 | 0.022 | 57.54 | 1.27 |
| CRCL028 | u | REDUCCION CONCENTRICA GALVA SEGMENTADA JG VENT CONAIRE d=400/355 | 0.031 | 44.31 | 1.37 |
| CMEL007 | u | MANGUITO UNION GALVA SEGMENTADO JG VENT CONAIRE d=355 | 0.155 | 16.47 | 2.55 |
|  |  | Total |  |  | 36.51 |

**CVCJG35545** ml Cond CONAIRE JG SPIRO VENT circ de D=355 mm y 0,6 mm 45 pct figuras, pared simple helic galv
Precio: 41.03
Fabricación y suministro de conducto CONAIRE JG SPIRO VENT con geometría circular de 355 mm de diámetro, fabricado en acero galvanizado de 0,6 mm de espesor según UNE 1506, pared simple, calidad DX51+Z 250/275 , incluye parte proporcional estimada del 45% de accesorios circulares con junta de goma en las conexiones con sistema de union por simple encaje que le confiere estanquidad al aire CLASE D según UNE -EN 12237:2003, incluye certificado de fabricación y de estanquidad.ización.

| Código | Ud | Descripción | Rendimiento | Precio | Importe |
|---|---|---|---|---|---|
| CTH013 | ml | TUBO HELICOIDAL GALVA SPIRO VENT-TH CONAIRE e=0,6 d=355 | 1 | 25.03 | 25.03 |
| CCOL9007 | u | CODO GALVA 90º SEGMENTADO JG VENT CONAIRE Ø 355 | 0.054 | 49.21 | 2.66 |
| CCOL4007 | u | CODO GALVA 45º SEGMENTADO JG VENT CONAIRE Ø 355 | 0.028 | 32.61 | 0.91 |
| CTSL9007 | u | TE SIMPLE GALVA 90º SEGMENTADA JG VENT CONAIRE Ø 355 | 0.129 | 57.54 | 7.42 |
| CRCL028 | u | REDUCCION CONCENTRICA GALVA SEGMENTADA JG VENT CONAIRE d=400/355 | 0.039 | 44.31 | 1.73 |
| CMEL007 | u | MANGUITO UNION GALVA SEGMENTADO JG VENT CONAIRE d=355 | 0.199 | 16.47 | 3.28 |
|  |  | Total |  |  | 41.03 |

**CVCJG35555** ml Cond CONAIRE JG SPIRO VENT circ de D=355 mm y 0,6 mm 55 pct figuras, pared simple helic galv
Precio: 44.6
Fabricación y suministro de conducto CONAIRE JG SPIRO VENT con geometría circular de 355 mm de diámetro, fabricado en acero galvanizado de 0,6 mm de espesor según UNE 1506, pared simple, calidad DX51+Z 250/275 , incluye parte proporcional estimada del 55% de accesorios circulares con junta de goma en las conexiones con sistema de union por simple encaje que le confiere estanquidad al aire CLASE D según UNE -EN 12237:2003, incluye certificado de fabricación y de estanquidad.ización.

| Código | Ud | Descripción | Rendimiento | Precio | Importe |
|---|---|---|---|---|---|
| CTH013 | ml | TUBO HELICOIDAL GALVA SPIRO VENT-TH CONAIRE e=0,6 d=355 | 1 | 25.03 | 25.03 |
| CCOL9007 | u | CODO GALVA 90º SEGMENTADO JG VENT CONAIRE Ø 355 | 0.066 | 49.21 | 3.25 |
| CCOL4007 | u | CODO GALVA 45º SEGMENTADO JG VENT CONAIRE Ø 355 | 0.035 | 32.61 | 1.14 |
| CTSL9007 | u | TE SIMPLE GALVA 90º SEGMENTADA JG VENT CONAIRE Ø 355 | 0.157 | 57.54 | 9.03 |
| CRCL028 | u | REDUCCION CONCENTRICA GALVA SEGMENTADA JG VENT CONAIRE d=400/355 | 0.048 | 44.31 | 2.13 |
| CMEL007 | u | MANGUITO UNION GALVA SEGMENTADO JG VENT CONAIRE d=355 | 0.244 | 16.47 | 4.02 |
|  |  | Total |  |  | 44.6 |

###### JGSPRVENT400 JG SPIRO VENT D=400

**CVCJG40015** ml Cond CONAIRE JG SPIRO VENT circ de D=400 mm y 0,6 mm 15 pct figuras, pared simple helic galv
Precio: 33.89
Fabricación y suministro de conducto CONAIRE JG SPIRO VENT con geometría circular de 400 mm de diámetro, fabricado en acero galvanizado de 0,6 mm de espesor según UNE 1506, pared simple, calidad DX51+Z 250/275 , incluye parte proporcional estimada del 15% de accesorios circulares con junta de goma en las conexiones con sistema de union por simple encaje que le confiere estanquidad al aire CLASE D según UNE -EN 12237:2003, incluye certificado de fabricación y de estanquidad.ización.

| Código | Ud | Descripción | Rendimiento | Precio | Importe |
|---|---|---|---|---|---|
| CTH014 | ml | TUBO HELICOIDAL GALVA SPIRO VENT-TH CONAIRE e=0,6 d=400 | 1 | 28.18 | 28.18 |
| CCOL9008 | u | CODO GALVA 90º SEGMENTADO JG VENT CONAIRE Ø 400 | 0.043 | 57.65 | 2.48 |
| CCOL4008 | u | CODO GALVA 45º SEGMENTADO JG VENT CONAIRE Ø 400 | 0.018 | 38.5 | 0.69 |
| CTSL9008 | u | TE SIMPLE GALVA 90º SEGMENTADA JG VENT CONAIRE Ø 400 | 0.009 | 71.63 | 0.64 |
| CRCL036 | u | REDUCCION CONCENTRICA GALVA SEGMENTADA JG VENT CONAIRE d=450/400 | 0.013 | 48.39 | 0.63 |
| CMEL008 | u | MANGUITO UNION GALVA SEGMENTADO JG VENT CONAIRE d=400 | 0.066 | 19.2 | 1.27 |
|  |  | Total |  |  | 33.89 |

**CVCJG40025** ml Cond CONAIRE JG SPIRO VENT circ de D=400 mm y 0,6 mm 25 pct figuras, pared simple helic galv
Precio: 37.77
Fabricación y suministro de conducto CONAIRE JG SPIRO VENT con geometría circular de 400 mm de diámetro, fabricado en acero galvanizado de 0,6 mm de espesor según UNE 1506, pared simple, calidad DX51+Z 250/275 , incluye parte proporcional estimada del 25% de accesorios circulares con junta de goma en las conexiones con sistema de union por simple encaje que le confiere estanquidad al aire CLASE D según UNE -EN 12237:2003, incluye certificado de fabricación y de estanquidad.ización.

| Código | Ud | Descripción | Rendimiento | Precio | Importe |
|---|---|---|---|---|---|
| CTH014 | ml | TUBO HELICOIDAL GALVA SPIRO VENT-TH CONAIRE e=0,6 d=400 | 1 | 28.18 | 28.18 |
| CCOL9008 | u | CODO GALVA 90º SEGMENTADO JG VENT CONAIRE Ø 400 | 0.071 | 57.65 | 4.09 |
| CCOL4008 | u | CODO GALVA 45º SEGMENTADO JG VENT CONAIRE Ø 400 | 0.03 | 38.5 | 1.16 |
| CTSL9008 | u | TE SIMPLE GALVA 90º SEGMENTADA JG VENT CONAIRE Ø 400 | 0.016 | 71.63 | 1.15 |
| CRCL036 | u | REDUCCION CONCENTRICA GALVA SEGMENTADA JG VENT CONAIRE d=450/400 | 0.022 | 48.39 | 1.06 |
| CMEL008 | u | MANGUITO UNION GALVA SEGMENTADO JG VENT CONAIRE d=400 | 0.111 | 19.2 | 2.13 |
|  |  | Total |  |  | 37.77 |

**CVCJG40035** ml Cond CONAIRE JG SPIRO VENT circ de D=400 mm y 0,6 mm 35 pct figuras, pared simple helic galv
Precio: 41.63
Fabricación y suministro de conducto CONAIRE JG SPIRO VENT con geometría circular de 400 mm de diámetro, fabricado en acero galvanizado de 0,6 mm de espesor según UNE 1506, pared simple, calidad DX51+Z 250/275 , incluye parte proporcional estimada del 35% de accesorios circulares con junta de goma en las conexiones con sistema de union por simple encaje que le confiere estanquidad al aire CLASE D según UNE -EN 12237:2003, incluye certificado de fabricación y de estanquidad.ización.

| Código | Ud | Descripción | Rendimiento | Precio | Importe |
|---|---|---|---|---|---|
| CTH014 | ml | TUBO HELICOIDAL GALVA SPIRO VENT-TH CONAIRE e=0,6 d=400 | 1 | 28.18 | 28.18 |
| CCOL9008 | u | CODO GALVA 90º SEGMENTADO JG VENT CONAIRE Ø 400 | 0.1 | 57.65 | 5.77 |
| CCOL4008 | u | CODO GALVA 45º SEGMENTADO JG VENT CONAIRE Ø 400 | 0.042 | 38.5 | 1.62 |
| CTSL9008 | u | TE SIMPLE GALVA 90º SEGMENTADA JG VENT CONAIRE Ø 400 | 0.022 | 71.63 | 1.58 |
| CRCL036 | u | REDUCCION CONCENTRICA GALVA SEGMENTADA JG VENT CONAIRE d=450/400 | 0.031 | 48.39 | 1.50 |
| CMEL008 | u | MANGUITO UNION GALVA SEGMENTADO JG VENT CONAIRE d=400 | 0.155 | 19.2 | 2.98 |
|  |  | Total |  |  | 41.63 |

**CVCJG40045** ml Cond CONAIRE JG SPIRO VENT circ de D=400 mm y 0,6 mm 45 pct figuras, pared simple helic galv
Precio: 47.32
Fabricación y suministro de conducto CONAIRE JG SPIRO VENT con geometría circular de 400 mm de diámetro, fabricado en acero galvanizado de 0,6 mm de espesor según UNE 1506, pared simple, calidad DX51+Z 250/275 , incluye parte proporcional estimada del 45% de accesorios circulares con junta de goma en las conexiones con sistema de union por simple encaje que le confiere estanquidad al aire CLASE D según UNE -EN 12237:2003, incluye certificado de fabricación y de estanquidad.ización.

| Código | Ud | Descripción | Rendimiento | Precio | Importe |
|---|---|---|---|---|---|
| CTH014 | ml | TUBO HELICOIDAL GALVA SPIRO VENT-TH CONAIRE e=0,6 d=400 | 1 | 28.18 | 28.18 |
| CCOL9008 | u | CODO GALVA 90º SEGMENTADO JG VENT CONAIRE Ø 400 | 0.054 | 57.65 | 3.11 |
| CCOL4008 | u | CODO GALVA 45º SEGMENTADO JG VENT CONAIRE Ø 400 | 0.028 | 38.5 | 1.08 |
| CTSL9008 | u | TE SIMPLE GALVA 90º SEGMENTADA JG VENT CONAIRE Ø 400 | 0.129 | 71.63 | 9.24 |
| CRCL036 | u | REDUCCION CONCENTRICA GALVA SEGMENTADA JG VENT CONAIRE d=450/400 | 0.039 | 48.39 | 1.89 |
| CMEL008 | u | MANGUITO UNION GALVA SEGMENTADO JG VENT CONAIRE d=400 | 0.199 | 19.2 | 3.82 |
|  |  | Total |  |  | 47.32 |

**CVCJG40055** ml Cond CONAIRE JG SPIRO VENT circ de D=400 mm y 0,6 mm 55 pct figuras, pared simple helic galv
Precio: 51.58
Fabricación y suministro de conducto CONAIRE JG SPIRO VENT con geometría circular de 400 mm de diámetro, fabricado en acero galvanizado de 0,6 mm de espesor según UNE 1506, pared simple, calidad DX51+Z 250/275 , incluye parte proporcional estimada del 55% de accesorios circulares con junta de goma en las conexiones con sistema de union por simple encaje que le confiere estanquidad al aire CLASE D según UNE -EN 12237:2003, incluye certificado de fabricación y de estanquidad.ización.

| Código | Ud | Descripción | Rendimiento | Precio | Importe |
|---|---|---|---|---|---|
| CTH014 | ml | TUBO HELICOIDAL GALVA SPIRO VENT-TH CONAIRE e=0,6 d=400 | 1 | 28.18 | 28.18 |
| CCOL9008 | u | CODO GALVA 90º SEGMENTADO JG VENT CONAIRE Ø 400 | 0.066 | 57.65 | 3.80 |
| CCOL4008 | u | CODO GALVA 45º SEGMENTADO JG VENT CONAIRE Ø 400 | 0.035 | 38.5 | 1.35 |
| CTSL9008 | u | TE SIMPLE GALVA 90º SEGMENTADA JG VENT CONAIRE Ø 400 | 0.157 | 71.63 | 11.25 |
| CRCL036 | u | REDUCCION CONCENTRICA GALVA SEGMENTADA JG VENT CONAIRE d=450/400 | 0.048 | 48.39 | 2.32 |
| CMEL008 | u | MANGUITO UNION GALVA SEGMENTADO JG VENT CONAIRE d=400 | 0.244 | 19.2 | 4.68 |
|  |  | Total |  |  | 51.58 |

###### JGSPRVENT450 JG SPIRO VENT D=450

**CVCJG45015** ml Cond CONAIRE JG SPIRO VENT circ de D=450 mm y 0,6 mm 15 pct figuras, pared simple helic galv
Precio: 38.28
Fabricación y suministro de conducto CONAIRE JG SPIRO VENT con geometría circular de 450 mm de diámetro, fabricado en acero galvanizado de 0,6 mm de espesor según UNE 1506, pared simple, calidad DX51+Z 250/275 , incluye parte proporcional estimada del 15% de accesorios circulares con junta de goma en las conexiones con sistema de union por simple encaje que le confiere estanquidad al aire CLASE D según UNE -EN 12237:2003, incluye certificado de fabricación y de estanquidad.ización.

| Código | Ud | Descripción | Rendimiento | Precio | Importe |
|---|---|---|---|---|---|
| CTH015 | ml | TUBO HELICOIDAL GALVA SPIRO VENT-TH CONAIRE e=0,6 d=450 | 1 | 31.68 | 31.68 |
| CCOL9009 | u | CODO GALVA 90º SEGMENTADO JG VENT CONAIRE Ø 450 | 0.043 | 67.64 | 2.91 |
| CCOL4009 | u | CODO GALVA 45º SEGMENTADO JG VENT CONAIRE Ø 450 | 0.018 | 44.53 | 0.80 |
| CTSL9009 | u | TE SIMPLE GALVA 90º SEGMENTADA JG VENT CONAIRE Ø 450 | 0.009 | 77.57 | 0.70 |
| CRCL042 | u | REDUCCION CONCENTRICA GALVA SEGMENTADA JG VENT CONAIRE d=500/450 | 0.013 | 62.92 | 0.82 |
| CMEL009 | u | MANGUITO UNION GALVA SEGMENTADO JG VENT CONAIRE d=450 | 0.066 | 20.75 | 1.37 |
|  |  | Total |  |  | 38.28 |

**CVCJG45025** ml Cond CONAIRE JG SPIRO VENT circ de D=450 mm y 0,6 mm 25 pct figuras, pared simple helic galv
Precio: 42.74
Fabricación y suministro de conducto CONAIRE JG SPIRO VENT con geometría circular de 450 mm de diámetro, fabricado en acero galvanizado de 0,6 mm de espesor según UNE 1506, pared simple, calidad DX51+Z 250/275 , incluye parte proporcional estimada del 25% de accesorios circulares con junta de goma en las conexiones con sistema de union por simple encaje que le confiere estanquidad al aire CLASE D según UNE -EN 12237:2003, incluye certificado de fabricación y de estanquidad.ización.

| Código | Ud | Descripción | Rendimiento | Precio | Importe |
|---|---|---|---|---|---|
| CTH015 | ml | TUBO HELICOIDAL GALVA SPIRO VENT-TH CONAIRE e=0,6 d=450 | 1 | 31.68 | 31.68 |
| CCOL9009 | u | CODO GALVA 90º SEGMENTADO JG VENT CONAIRE Ø 450 | 0.071 | 67.64 | 4.80 |
| CCOL4009 | u | CODO GALVA 45º SEGMENTADO JG VENT CONAIRE Ø 450 | 0.03 | 44.53 | 1.34 |
| CTSL9009 | u | TE SIMPLE GALVA 90º SEGMENTADA JG VENT CONAIRE Ø 450 | 0.016 | 77.57 | 1.24 |
| CRCL042 | u | REDUCCION CONCENTRICA GALVA SEGMENTADA JG VENT CONAIRE d=500/450 | 0.022 | 62.92 | 1.38 |
| CMEL009 | u | MANGUITO UNION GALVA SEGMENTADO JG VENT CONAIRE d=450 | 0.111 | 20.75 | 2.30 |
|  |  | Total |  |  | 42.74 |

**CVCJG45035** ml Cond CONAIRE JG SPIRO VENT circ de D=450 mm y 0,6 mm 35 pct figuras, pared simple helic galv
Precio: 47.19
Fabricación y suministro de conducto CONAIRE JG SPIRO VENT con geometría circular de 450 mm de diámetro, fabricado en acero galvanizado de 0,6 mm de espesor según UNE 1506, pared simple, calidad DX51+Z 250/275 , incluye parte proporcional estimada del 35% de accesorios circulares con junta de goma en las conexiones con sistema de union por simple encaje que le confiere estanquidad al aire CLASE D según UNE -EN 12237:2003, incluye certificado de fabricación y de estanquidad.ización.

| Código | Ud | Descripción | Rendimiento | Precio | Importe |
|---|---|---|---|---|---|
| CTH015 | ml | TUBO HELICOIDAL GALVA SPIRO VENT-TH CONAIRE e=0,6 d=450 | 1 | 31.68 | 31.68 |
| CCOL9009 | u | CODO GALVA 90º SEGMENTADO JG VENT CONAIRE Ø 450 | 0.1 | 67.64 | 6.76 |
| CCOL4009 | u | CODO GALVA 45º SEGMENTADO JG VENT CONAIRE Ø 450 | 0.042 | 44.53 | 1.87 |
| CTSL9009 | u | TE SIMPLE GALVA 90º SEGMENTADA JG VENT CONAIRE Ø 450 | 0.022 | 77.57 | 1.71 |
| CRCL042 | u | REDUCCION CONCENTRICA GALVA SEGMENTADA JG VENT CONAIRE d=500/450 | 0.031 | 62.92 | 1.95 |
| CMEL009 | u | MANGUITO UNION GALVA SEGMENTADO JG VENT CONAIRE d=450 | 0.155 | 20.75 | 3.22 |
|  |  | Total |  |  | 47.19 |

**CVCJG45045** ml Cond CONAIRE JG SPIRO VENT circ de D=450 mm y 0,6 mm 45 pct figuras, pared simple helic galv
Precio: 53.17
Fabricación y suministro de conducto CONAIRE JG SPIRO VENT con geometría circular de 450 mm de diámetro, fabricado en acero galvanizado de 0,6 mm de espesor según UNE 1506, pared simple, calidad DX51+Z 250/275 , incluye parte proporcional estimada del 45% de accesorios circulares con junta de goma en las conexiones con sistema de union por simple encaje que le confiere estanquidad al aire CLASE D según UNE -EN 12237:2003, incluye certificado de fabricación y de estanquidad.ización.

| Código | Ud | Descripción | Rendimiento | Precio | Importe |
|---|---|---|---|---|---|
| CTH015 | ml | TUBO HELICOIDAL GALVA SPIRO VENT-TH CONAIRE e=0,6 d=450 | 1 | 31.68 | 31.68 |
| CCOL9009 | u | CODO GALVA 90º SEGMENTADO JG VENT CONAIRE Ø 450 | 0.054 | 67.64 | 3.65 |
| CCOL4009 | u | CODO GALVA 45º SEGMENTADO JG VENT CONAIRE Ø 450 | 0.028 | 44.53 | 1.25 |
| CTSL9009 | u | TE SIMPLE GALVA 90º SEGMENTADA JG VENT CONAIRE Ø 450 | 0.129 | 77.57 | 10.01 |
| CRCL042 | u | REDUCCION CONCENTRICA GALVA SEGMENTADA JG VENT CONAIRE d=500/450 | 0.039 | 62.92 | 2.45 |
| CMEL009 | u | MANGUITO UNION GALVA SEGMENTADO JG VENT CONAIRE d=450 | 0.199 | 20.75 | 4.13 |
|  |  | Total |  |  | 53.17 |

**CVCJG45055** ml Cond CONAIRE JG SPIRO VENT circ de D=450 mm y 0,6 mm 55 pct figuras, pared simple helic galv
Precio: 57.96
Fabricación y suministro de conducto CONAIRE JG SPIRO VENT con geometría circular de 450 mm de diámetro, fabricado en acero galvanizado de 0,6 mm de espesor según UNE 1506, pared simple, calidad DX51+Z 250/275 , incluye parte proporcional estimada del 55% de accesorios circulares con junta de goma en las conexiones con sistema de union por simple encaje que le confiere estanquidad al aire CLASE D según UNE -EN 12237:2003, incluye certificado de fabricación y de estanquidad.ización.

| Código | Ud | Descripción | Rendimiento | Precio | Importe |
|---|---|---|---|---|---|
| CTH015 | ml | TUBO HELICOIDAL GALVA SPIRO VENT-TH CONAIRE e=0,6 d=450 | 1 | 31.68 | 31.68 |
| CCOL9009 | u | CODO GALVA 90º SEGMENTADO JG VENT CONAIRE Ø 450 | 0.066 | 67.64 | 4.46 |
| CCOL4009 | u | CODO GALVA 45º SEGMENTADO JG VENT CONAIRE Ø 450 | 0.035 | 44.53 | 1.56 |
| CTSL9009 | u | TE SIMPLE GALVA 90º SEGMENTADA JG VENT CONAIRE Ø 450 | 0.157 | 77.57 | 12.18 |
| CRCL042 | u | REDUCCION CONCENTRICA GALVA SEGMENTADA JG VENT CONAIRE d=500/450 | 0.048 | 62.92 | 3.02 |
| CMEL009 | u | MANGUITO UNION GALVA SEGMENTADO JG VENT CONAIRE d=450 | 0.244 | 20.75 | 5.06 |
|  |  | Total |  |  | 57.96 |

###### JGSPRVENT500 JG SPIRO VENT D=500

**CVCJG50015** ml Cond CONAIRE JG SPIRO VENT circ de D=500 mm y 0,7 mm 15 pct figuras, pared simple helic galv
Precio: 49.79
Fabricación y suministro de conducto CONAIRE JG SPIRO VENT con geometría circular de 500 mm de diámetro, fabricado en acero galvanizado de 0,7 mm de espesor según UNE 1506, pared simple, calidad DX51+Z 250/275 , incluye parte proporcional estimada del 15% de accesorios circulares con junta de goma en las conexiones con sistema de union por simple encaje que le confiere estanquidad al aire CLASE D según UNE -EN 12237:2003, incluye certificado de fabricación y de estanquidad.ización.

| Código | Ud | Descripción | Rendimiento | Precio | Importe |
|---|---|---|---|---|---|
| CTH027 | ml | TUBO HELICOIDAL GALVA SPIRO VENT-TH CONAIRE e=0,7 d=500 | 1 | 41.18 | 41.18 |
| CCOL9010 | u | CODO GALVA 90º SEGMENTADO JG VENT CONAIRE Ø 500 | 0.043 | 94.48 | 4.06 |
| CCOL4010 | u | CODO GALVA 45º SEGMENTADO JG VENT CONAIRE Ø 500 | 0.018 | 57.02 | 1.03 |
| CTSL9010 | u | TE SIMPLE GALVA 90º SEGMENTADA JG VENT CONAIRE Ø 500 | 0.009 | 111.03 | 1.00 |
| CRCL049 | u | REDUCCION CONCENTRICA GALVA SEGMENTADA JG VENT CONAIRE d=560/500 | 0.013 | 76.09 | 0.99 |
| CMEL010 | u | MANGUITO UNION GALVA SEGMENTADO JG VENT CONAIRE d=500 | 0.066 | 23.22 | 1.53 |
|  |  | Total |  |  | 49.79 |

**CVCJG50025** ml Cond CONAIRE JG SPIRO VENT circ de D=500 mm y 0,7 mm 25 pct figuras, pared simple helic galv
Precio: 55.63
Fabricación y suministro de conducto CONAIRE JG SPIRO VENT con geometría circular de 500 mm de diámetro, fabricado en acero galvanizado de 0,7 mm de espesor según UNE 1506, pared simple, calidad DX51+Z 250/275 , incluye parte proporcional estimada del 25% de accesorios circulares con junta de goma en las conexiones con sistema de union por simple encaje que le confiere estanquidad al aire CLASE D según UNE -EN 12237:2003, incluye certificado de fabricación y de estanquidad.ización.

| Código | Ud | Descripción | Rendimiento | Precio | Importe |
|---|---|---|---|---|---|
| CTH027 | ml | TUBO HELICOIDAL GALVA SPIRO VENT-TH CONAIRE e=0,7 d=500 | 1 | 41.18 | 41.18 |
| CCOL9010 | u | CODO GALVA 90º SEGMENTADO JG VENT CONAIRE Ø 500 | 0.071 | 94.48 | 6.71 |
| CCOL4010 | u | CODO GALVA 45º SEGMENTADO JG VENT CONAIRE Ø 500 | 0.03 | 57.02 | 1.71 |
| CTSL9010 | u | TE SIMPLE GALVA 90º SEGMENTADA JG VENT CONAIRE Ø 500 | 0.016 | 111.03 | 1.78 |
| CRCL049 | u | REDUCCION CONCENTRICA GALVA SEGMENTADA JG VENT CONAIRE d=560/500 | 0.022 | 76.09 | 1.67 |
| CMEL010 | u | MANGUITO UNION GALVA SEGMENTADO JG VENT CONAIRE d=500 | 0.111 | 23.22 | 2.58 |
|  |  | Total |  |  | 55.63 |

**CVCJG50035** ml Cond CONAIRE JG SPIRO VENT circ de D=500 mm y 0,7 mm 35 pct figuras, pared simple helic galv
Precio: 61.42
Fabricación y suministro de conducto CONAIRE JG SPIRO VENT con geometría circular de 500 mm de diámetro, fabricado en acero galvanizado de 0,7 mm de espesor según UNE 1506, pared simple, calidad DX51+Z 250/275 , incluye parte proporcional estimada del 35% de accesorios circulares con junta de goma en las conexiones con sistema de union por simple encaje que le confiere estanquidad al aire CLASE D según UNE -EN 12237:2003, incluye certificado de fabricación y de estanquidad.ización.

| Código | Ud | Descripción | Rendimiento | Precio | Importe |
|---|---|---|---|---|---|
| CTH027 | ml | TUBO HELICOIDAL GALVA SPIRO VENT-TH CONAIRE e=0,7 d=500 | 1 | 41.18 | 41.18 |
| CCOL9010 | u | CODO GALVA 90º SEGMENTADO JG VENT CONAIRE Ø 500 | 0.1 | 94.48 | 9.45 |
| CCOL4010 | u | CODO GALVA 45º SEGMENTADO JG VENT CONAIRE Ø 500 | 0.042 | 57.02 | 2.39 |
| CTSL9010 | u | TE SIMPLE GALVA 90º SEGMENTADA JG VENT CONAIRE Ø 500 | 0.022 | 111.03 | 2.44 |
| CRCL049 | u | REDUCCION CONCENTRICA GALVA SEGMENTADA JG VENT CONAIRE d=560/500 | 0.031 | 76.09 | 2.36 |
| CMEL010 | u | MANGUITO UNION GALVA SEGMENTADO JG VENT CONAIRE d=500 | 0.155 | 23.22 | 3.60 |
|  |  | Total |  |  | 61.42 |

**CVCJG50045** ml Cond CONAIRE JG SPIRO VENT circ de D=500 mm y 0,7 mm 45 pct figuras, pared simple helic galv
Precio: 69.79
Fabricación y suministro de conducto CONAIRE JG SPIRO VENT con geometría circular de 500 mm de diámetro, fabricado en acero galvanizado de 0,7 mm de espesor según UNE 1506, pared simple, calidad DX51+Z 250/275 , incluye parte proporcional estimada del 45% de accesorios circulares con junta de goma en las conexiones con sistema de union por simple encaje que le confiere estanquidad al aire CLASE D según UNE -EN 12237:2003, incluye certificado de fabricación y de estanquidad.ización.

| Código | Ud | Descripción | Rendimiento | Precio | Importe |
|---|---|---|---|---|---|
| CTH027 | ml | TUBO HELICOIDAL GALVA SPIRO VENT-TH CONAIRE e=0,7 d=500 | 1 | 41.18 | 41.18 |
| CCOL9010 | u | CODO GALVA 90º SEGMENTADO JG VENT CONAIRE Ø 500 | 0.054 | 94.48 | 5.10 |
| CCOL4010 | u | CODO GALVA 45º SEGMENTADO JG VENT CONAIRE Ø 500 | 0.028 | 57.02 | 1.60 |
| CTSL9010 | u | TE SIMPLE GALVA 90º SEGMENTADA JG VENT CONAIRE Ø 500 | 0.129 | 111.03 | 14.32 |
| CRCL049 | u | REDUCCION CONCENTRICA GALVA SEGMENTADA JG VENT CONAIRE d=560/500 | 0.039 | 76.09 | 2.97 |
| CMEL010 | u | MANGUITO UNION GALVA SEGMENTADO JG VENT CONAIRE d=500 | 0.199 | 23.22 | 4.62 |
|  |  | Total |  |  | 69.79 |

**CVCJG50055** ml Cond CONAIRE JG SPIRO VENT circ de D=500 mm y 0,7 mm 55 pct figuras, pared simple helic galv
Precio: 76.17
Fabricación y suministro de conducto CONAIRE JG SPIRO VENT con geometría circular de 500 mm de diámetro, fabricado en acero galvanizado de 0,7 mm de espesor según UNE 1506, pared simple, calidad DX51+Z 250/275 , incluye parte proporcional estimada del 55% de accesorios circulares con junta de goma en las conexiones con sistema de union por simple encaje que le confiere estanquidad al aire CLASE D según UNE -EN 12237:2003, incluye certificado de fabricación y de estanquidad.ización.

| Código | Ud | Descripción | Rendimiento | Precio | Importe |
|---|---|---|---|---|---|
| CTH027 | ml | TUBO HELICOIDAL GALVA SPIRO VENT-TH CONAIRE e=0,7 d=500 | 1 | 41.18 | 41.18 |
| CCOL9010 | u | CODO GALVA 90º SEGMENTADO JG VENT CONAIRE Ø 500 | 0.066 | 94.48 | 6.24 |
| CCOL4010 | u | CODO GALVA 45º SEGMENTADO JG VENT CONAIRE Ø 500 | 0.035 | 57.02 | 2.00 |
| CTSL9010 | u | TE SIMPLE GALVA 90º SEGMENTADA JG VENT CONAIRE Ø 500 | 0.157 | 111.03 | 17.43 |
| CRCL049 | u | REDUCCION CONCENTRICA GALVA SEGMENTADA JG VENT CONAIRE d=560/500 | 0.048 | 76.09 | 3.65 |
| CMEL010 | u | MANGUITO UNION GALVA SEGMENTADO JG VENT CONAIRE d=500 | 0.244 | 23.22 | 5.67 |
|  |  | Total |  |  | 76.17 |

###### JGSPRVENT560 JG SPIRO VENT D=560

**CVCJG56015** ml Cond CONAIRE JG SPIRO VENT circ de D=560 mm y 0,7 mm 15 pct figuras, pared simple helic galv
Precio: 56
Fabricación y suministro de conducto CONAIRE JG SPIRO VENT con geometría circular de 560 mm de diámetro, fabricado en acero galvanizado de 0,7 mm de espesor según UNE 1506, pared simple, calidad DX51+Z 250/275 , incluye parte proporcional estimada del 15% de accesorios circulares con junta de goma en las conexiones con sistema de union por simple encaje que le confiere estanquidad al aire CLASE D según UNE -EN 12237:2003, incluye certificado de fabricación y de estanquidad.ización.

| Código | Ud | Descripción | Rendimiento | Precio | Importe |
|---|---|---|---|---|---|
| CTH028 | ml | TUBO HELICOIDAL GALVA SPIRO VENT-TH CONAIRE e=0,7 d=560 | 1 | 46.13 | 46.13 |
| CCOL9011 | u | CODO GALVA 90º SEGMENTADO JG VENT CONAIRE Ø 560 | 0.043 | 108.86 | 4.68 |
| CCOL4011 | u | CODO GALVA 45º SEGMENTADO JG VENT CONAIRE Ø 560 | 0.018 | 66.77 | 1.20 |
| CTSL9011 | u | TE SIMPLE GALVA 90º SEGMENTADA JG VENT CONAIRE Ø 560 | 0.009 | 128.54 | 1.16 |
| CRCL057 | u | REDUCCION CONCENTRICA GALVA SEGMENTADA JG VENT CONAIRE d=600/560 | 0.013 | 84.49 | 1.10 |
| CMEL011 | u | MANGUITO UNION GALVA SEGMENTADO JG VENT CONAIRE d=560 | 0.066 | 26.27 | 1.73 |
|  |  | Total |  |  | 56 |

**CVCJG56025** ml Cond CONAIRE JG SPIRO VENT circ de D=560 mm y 0,7 mm 25 pct figuras, pared simple helic galv
Precio: 62.7
Fabricación y suministro de conducto CONAIRE JG SPIRO VENT con geometría circular de 560 mm de diámetro, fabricado en acero galvanizado de 0,7 mm de espesor según UNE 1506, pared simple, calidad DX51+Z 250/275 , incluye parte proporcional estimada del 25% de accesorios circulares con junta de goma en las conexiones con sistema de union por simple encaje que le confiere estanquidad al aire CLASE D según UNE -EN 12237:2003, incluye certificado de fabricación y de estanquidad.ización.

| Código | Ud | Descripción | Rendimiento | Precio | Importe |
|---|---|---|---|---|---|
| CTH028 | ml | TUBO HELICOIDAL GALVA SPIRO VENT-TH CONAIRE e=0,7 d=560 | 1 | 46.13 | 46.13 |
| CCOL9011 | u | CODO GALVA 90º SEGMENTADO JG VENT CONAIRE Ø 560 | 0.071 | 108.86 | 7.73 |
| CCOL4011 | u | CODO GALVA 45º SEGMENTADO JG VENT CONAIRE Ø 560 | 0.03 | 66.77 | 2.00 |
| CTSL9011 | u | TE SIMPLE GALVA 90º SEGMENTADA JG VENT CONAIRE Ø 560 | 0.016 | 128.54 | 2.06 |
| CRCL057 | u | REDUCCION CONCENTRICA GALVA SEGMENTADA JG VENT CONAIRE d=600/560 | 0.022 | 84.49 | 1.86 |
| CMEL011 | u | MANGUITO UNION GALVA SEGMENTADO JG VENT CONAIRE d=560 | 0.111 | 26.27 | 2.92 |
|  |  | Total |  |  | 62.7 |

**CVCJG56035** ml Cond CONAIRE JG SPIRO VENT circ de D=560 mm y 0,7 mm 35 pct figuras, pared simple helic galv
Precio: 69.34
Fabricación y suministro de conducto CONAIRE JG SPIRO VENT con geometría circular de 560 mm de diámetro, fabricado en acero galvanizado de 0,7 mm de espesor según UNE 1506, pared simple, calidad DX51+Z 250/275 , incluye parte proporcional estimada del 35% de accesorios circulares con junta de goma en las conexiones con sistema de union por simple encaje que le confiere estanquidad al aire CLASE D según UNE -EN 12237:2003, incluye certificado de fabricación y de estanquidad.ización.

| Código | Ud | Descripción | Rendimiento | Precio | Importe |
|---|---|---|---|---|---|
| CTH028 | ml | TUBO HELICOIDAL GALVA SPIRO VENT-TH CONAIRE e=0,7 d=560 | 1 | 46.13 | 46.13 |
| CCOL9011 | u | CODO GALVA 90º SEGMENTADO JG VENT CONAIRE Ø 560 | 0.1 | 108.86 | 10.89 |
| CCOL4011 | u | CODO GALVA 45º SEGMENTADO JG VENT CONAIRE Ø 560 | 0.042 | 66.77 | 2.80 |
| CTSL9011 | u | TE SIMPLE GALVA 90º SEGMENTADA JG VENT CONAIRE Ø 560 | 0.022 | 128.54 | 2.83 |
| CRCL057 | u | REDUCCION CONCENTRICA GALVA SEGMENTADA JG VENT CONAIRE d=600/560 | 0.031 | 84.49 | 2.62 |
| CMEL011 | u | MANGUITO UNION GALVA SEGMENTADO JG VENT CONAIRE d=560 | 0.155 | 26.27 | 4.07 |
|  |  | Total |  |  | 69.34 |

**CVCJG56045** ml Cond CONAIRE JG SPIRO VENT circ de D=560 mm y 0,7 mm 45 pct figuras, pared simple helic galv
Precio: 78.99
Fabricación y suministro de conducto CONAIRE JG SPIRO VENT con geometría circular de 560 mm de diámetro, fabricado en acero galvanizado de 0,7 mm de espesor según UNE 1506, pared simple, calidad DX51+Z 250/275 , incluye parte proporcional estimada del 45% de accesorios circulares con junta de goma en las conexiones con sistema de union por simple encaje que le confiere estanquidad al aire CLASE D según UNE -EN 12237:2003, incluye certificado de fabricación y de estanquidad.ización.

| Código | Ud | Descripción | Rendimiento | Precio | Importe |
|---|---|---|---|---|---|
| CTH028 | ml | TUBO HELICOIDAL GALVA SPIRO VENT-TH CONAIRE e=0,7 d=560 | 1 | 46.13 | 46.13 |
| CCOL9011 | u | CODO GALVA 90º SEGMENTADO JG VENT CONAIRE Ø 560 | 0.054 | 108.86 | 5.88 |
| CCOL4011 | u | CODO GALVA 45º SEGMENTADO JG VENT CONAIRE Ø 560 | 0.028 | 66.77 | 1.87 |
| CTSL9011 | u | TE SIMPLE GALVA 90º SEGMENTADA JG VENT CONAIRE Ø 560 | 0.129 | 128.54 | 16.58 |
| CRCL057 | u | REDUCCION CONCENTRICA GALVA SEGMENTADA JG VENT CONAIRE d=600/560 | 0.039 | 84.49 | 3.30 |
| CMEL011 | u | MANGUITO UNION GALVA SEGMENTADO JG VENT CONAIRE d=560 | 0.199 | 26.27 | 5.23 |
|  |  | Total |  |  | 78.99 |

**CVCJG56055** ml Cond CONAIRE JG SPIRO VENT circ de D=560 mm y 0,7 mm 55 pct figuras, pared simple helic galv
Precio: 86.3
Fabricación y suministro de conducto CONAIRE JG SPIRO VENT con geometría circular de 560 mm de diámetro, fabricado en acero galvanizado de 0,7 mm de espesor según UNE 1506, pared simple, calidad DX51+Z 250/275 , incluye parte proporcional estimada del 55% de accesorios circulares con junta de goma en las conexiones con sistema de union por simple encaje que le confiere estanquidad al aire CLASE D según UNE -EN 12237:2003, incluye certificado de fabricación y de estanquidad.ización.

| Código | Ud | Descripción | Rendimiento | Precio | Importe |
|---|---|---|---|---|---|
| CTH028 | ml | TUBO HELICOIDAL GALVA SPIRO VENT-TH CONAIRE e=0,7 d=560 | 1 | 46.13 | 46.13 |
| CCOL9011 | u | CODO GALVA 90º SEGMENTADO JG VENT CONAIRE Ø 560 | 0.066 | 108.86 | 7.18 |
| CCOL4011 | u | CODO GALVA 45º SEGMENTADO JG VENT CONAIRE Ø 560 | 0.035 | 66.77 | 2.34 |
| CTSL9011 | u | TE SIMPLE GALVA 90º SEGMENTADA JG VENT CONAIRE Ø 560 | 0.157 | 128.54 | 20.18 |
| CRCL057 | u | REDUCCION CONCENTRICA GALVA SEGMENTADA JG VENT CONAIRE d=600/560 | 0.048 | 84.49 | 4.06 |
| CMEL011 | u | MANGUITO UNION GALVA SEGMENTADO JG VENT CONAIRE d=560 | 0.244 | 26.27 | 6.41 |
|  |  | Total |  |  | 86.3 |

###### JGSPRVENT600 JG SPIRO VENT D=600

**CVCJG60015** ml Cond CONAIRE JG SPIRO VENT circ de D=600 mm y 0,7 mm 15 pct figuras, pared simple helic galv
Precio: 60.47
Fabricación y suministro de conducto CONAIRE JG SPIRO VENT con geometría circular de 600 mm de diámetro, fabricado en acero galvanizado de 0,7 mm de espesor según UNE 1506, pared simple, calidad DX51+Z 250/275 , incluye parte proporcional estimada del 15% de accesorios circulares con junta de goma en las conexiones con sistema de union por simple encaje que le confiere estanquidad al aire CLASE D según UNE -EN 12237:2003, incluye certificado de fabricación y de estanquidad.ización.

| Código | Ud | Descripción | Rendimiento | Precio | Importe |
|---|---|---|---|---|---|
| CTH029 | ml | TUBO HELICOIDAL GALVA SPIRO VENT-TH CONAIRE e=0,7 d=600 | 1 | 49.4 | 49.40 |
| CCOL9012 | u | CODO GALVA 90º SEGMENTADO JG VENT CONAIRE Ø 600 | 0.043 | 122.83 | 5.28 |
| CCOL4012 | u | CODO GALVA 45º SEGMENTADO JG VENT CONAIRE Ø 600 | 0.018 | 79.43 | 1.43 |
| CTSL9012 | u | TE SIMPLE GALVA 90º SEGMENTADA JG VENT CONAIRE Ø 600 | 0.009 | 145.59 | 1.31 |
| CRCL065 | u | REDUCCION CONCENTRICA GALVA SEGMENTADA JG VENT CONAIRE d=630/600 | 0.013 | 97.21 | 1.26 |
| CMEL012 | u | MANGUITO UNION GALVA SEGMENTADO JG VENT CONAIRE d=600 | 0.066 | 27.05 | 1.79 |
|  |  | Total |  |  | 60.47 |

**CVCJG60025** ml Cond CONAIRE JG SPIRO VENT circ de D=600 mm y 0,7 mm 25 pct figuras, pared simple helic galv
Precio: 67.97
Fabricación y suministro de conducto CONAIRE JG SPIRO VENT con geometría circular de 600 mm de diámetro, fabricado en acero galvanizado de 0,7 mm de espesor según UNE 1506, pared simple, calidad DX51+Z 250/275 , incluye parte proporcional estimada del 25% de accesorios circulares con junta de goma en las conexiones con sistema de union por simple encaje que le confiere estanquidad al aire CLASE D según UNE -EN 12237:2003, incluye certificado de fabricación y de estanquidad.ización.

| Código | Ud | Descripción | Rendimiento | Precio | Importe |
|---|---|---|---|---|---|
| CTH029 | ml | TUBO HELICOIDAL GALVA SPIRO VENT-TH CONAIRE e=0,7 d=600 | 1 | 49.4 | 49.40 |
| CCOL9012 | u | CODO GALVA 90º SEGMENTADO JG VENT CONAIRE Ø 600 | 0.071 | 122.83 | 8.72 |
| CCOL4012 | u | CODO GALVA 45º SEGMENTADO JG VENT CONAIRE Ø 600 | 0.03 | 79.43 | 2.38 |
| CTSL9012 | u | TE SIMPLE GALVA 90º SEGMENTADA JG VENT CONAIRE Ø 600 | 0.016 | 145.59 | 2.33 |
| CRCL065 | u | REDUCCION CONCENTRICA GALVA SEGMENTADA JG VENT CONAIRE d=630/600 | 0.022 | 97.21 | 2.14 |
| CMEL012 | u | MANGUITO UNION GALVA SEGMENTADO JG VENT CONAIRE d=600 | 0.111 | 27.05 | 3.00 |
|  |  | Total |  |  | 67.97 |

**CVCJG60035** ml Cond CONAIRE JG SPIRO VENT circ de D=600 mm y 0,7 mm 35 pct figuras, pared simple helic galv
Precio: 75.42
Fabricación y suministro de conducto CONAIRE JG SPIRO VENT con geometría circular de 600 mm de diámetro, fabricado en acero galvanizado de 0,7 mm de espesor según UNE 1506, pared simple, calidad DX51+Z 250/275 , incluye parte proporcional estimada del 35% de accesorios circulares con junta de goma en las conexiones con sistema de union por simple encaje que le confiere estanquidad al aire CLASE D según UNE -EN 12237:2003, incluye certificado de fabricación y de estanquidad.ización.

| Código | Ud | Descripción | Rendimiento | Precio | Importe |
|---|---|---|---|---|---|
| CTH029 | ml | TUBO HELICOIDAL GALVA SPIRO VENT-TH CONAIRE e=0,7 d=600 | 1 | 49.4 | 49.40 |
| CCOL9012 | u | CODO GALVA 90º SEGMENTADO JG VENT CONAIRE Ø 600 | 0.1 | 122.83 | 12.28 |
| CCOL4012 | u | CODO GALVA 45º SEGMENTADO JG VENT CONAIRE Ø 600 | 0.042 | 79.43 | 3.34 |
| CTSL9012 | u | TE SIMPLE GALVA 90º SEGMENTADA JG VENT CONAIRE Ø 600 | 0.022 | 145.59 | 3.20 |
| CRCL065 | u | REDUCCION CONCENTRICA GALVA SEGMENTADA JG VENT CONAIRE d=630/600 | 0.031 | 97.21 | 3.01 |
| CMEL012 | u | MANGUITO UNION GALVA SEGMENTADO JG VENT CONAIRE d=600 | 0.155 | 27.05 | 4.19 |
|  |  | Total |  |  | 75.42 |

**CVCJG60045** ml Cond CONAIRE JG SPIRO VENT circ de D=600 mm y 0,7 mm 45 pct figuras, pared simple helic galv
Precio: 86.2
Fabricación y suministro de conducto CONAIRE JG SPIRO VENT con geometría circular de 600 mm de diámetro, fabricado en acero galvanizado de 0,7 mm de espesor según UNE 1506, pared simple, calidad DX51+Z 250/275 , incluye parte proporcional estimada del 45% de accesorios circulares con junta de goma en las conexiones con sistema de union por simple encaje que le confiere estanquidad al aire CLASE D según UNE -EN 12237:2003, incluye certificado de fabricación y de estanquidad.ización.

| Código | Ud | Descripción | Rendimiento | Precio | Importe |
|---|---|---|---|---|---|
| CTH029 | ml | TUBO HELICOIDAL GALVA SPIRO VENT-TH CONAIRE e=0,7 d=600 | 1 | 49.4 | 49.40 |
| CCOL9012 | u | CODO GALVA 90º SEGMENTADO JG VENT CONAIRE Ø 600 | 0.054 | 122.83 | 6.63 |
| CCOL4012 | u | CODO GALVA 45º SEGMENTADO JG VENT CONAIRE Ø 600 | 0.028 | 79.43 | 2.22 |
| CTSL9012 | u | TE SIMPLE GALVA 90º SEGMENTADA JG VENT CONAIRE Ø 600 | 0.129 | 145.59 | 18.78 |
| CRCL065 | u | REDUCCION CONCENTRICA GALVA SEGMENTADA JG VENT CONAIRE d=630/600 | 0.039 | 97.21 | 3.79 |
| CMEL012 | u | MANGUITO UNION GALVA SEGMENTADO JG VENT CONAIRE d=600 | 0.199 | 27.05 | 5.38 |
|  |  | Total |  |  | 86.2 |

**CVCJG60055** ml Cond CONAIRE JG SPIRO VENT circ de D=600 mm y 0,7 mm 55 pct figuras, pared simple helic galv
Precio: 94.42
Fabricación y suministro de conducto CONAIRE JG SPIRO VENT con geometría circular de 600 mm de diámetro, fabricado en acero galvanizado de 0,7 mm de espesor según UNE 1506, pared simple, calidad DX51+Z 250/275 , incluye parte proporcional estimada del 55% de accesorios circulares con junta de goma en las conexiones con sistema de union por simple encaje que le confiere estanquidad al aire CLASE D según UNE -EN 12237:2003, incluye certificado de fabricación y de estanquidad.ización.

| Código | Ud | Descripción | Rendimiento | Precio | Importe |
|---|---|---|---|---|---|
| CTH029 | ml | TUBO HELICOIDAL GALVA SPIRO VENT-TH CONAIRE e=0,7 d=600 | 1 | 49.4 | 49.40 |
| CCOL9012 | u | CODO GALVA 90º SEGMENTADO JG VENT CONAIRE Ø 600 | 0.066 | 122.83 | 8.11 |
| CCOL4012 | u | CODO GALVA 45º SEGMENTADO JG VENT CONAIRE Ø 600 | 0.035 | 79.43 | 2.78 |
| CTSL9012 | u | TE SIMPLE GALVA 90º SEGMENTADA JG VENT CONAIRE Ø 600 | 0.157 | 145.59 | 22.86 |
| CRCL065 | u | REDUCCION CONCENTRICA GALVA SEGMENTADA JG VENT CONAIRE d=630/600 | 0.048 | 97.21 | 4.67 |
| CMEL012 | u | MANGUITO UNION GALVA SEGMENTADO JG VENT CONAIRE d=600 | 0.244 | 27.05 | 6.60 |
|  |  | Total |  |  | 94.42 |

###### JGSPRVENT630 JG SPIRO VENT D=630

**CVCJG63015** ml Cond CONAIRE JG SPIRO VENT circ de D=630 mm y 0,7 mm 15 pct figuras, pared simple helic galv
Precio: 63.7
Fabricación y suministro de conducto CONAIRE JG SPIRO VENT con geometría circular de 630 mm de diámetro, fabricado en acero galvanizado de 0,7 mm de espesor según UNE 1506, pared simple, calidad DX51+Z 250/275 , incluye parte proporcional estimada del 15% de accesorios circulares con junta de goma en las conexiones con sistema de union por simple encaje que le confiere estanquidad al aire CLASE D según UNE -EN 12237:2003, incluye certificado de fabricación y de estanquidad.ización.

| Código | Ud | Descripción | Rendimiento | Precio | Importe |
|---|---|---|---|---|---|
| CTH030 | ml | TUBO HELICOIDAL GALVA SPIRO VENT-TH CONAIRE e=0,7 d=630 | 1 | 51.76 | 51.76 |
| CCOL9013 | u | CODO GALVA 90º SEGMENTADO JG VENT CONAIRE Ø 630 | 0.043 | 131.87 | 5.67 |
| CCOL4013 | u | CODO GALVA 45º SEGMENTADO JG VENT CONAIRE Ø 630 | 0.018 | 85.52 | 1.54 |
| CTSL9013 | u | TE SIMPLE GALVA 90º SEGMENTADA JG VENT CONAIRE Ø 630 | 0.009 | 155.32 | 1.40 |
| CRCL074 | u | REDUCCION CONCENTRICA GALVA SEGMENTADA JG VENT CONAIRE d=710/630 | 0.013 | 108.32 | 1.41 |
| CMEL013 | u | MANGUITO UNION GALVA SEGMENTADO JG VENT CONAIRE d=630 | 0.066 | 29.11 | 1.92 |
|  |  | Total |  |  | 63.7 |

**CVCJG63025** ml Cond CONAIRE JG SPIRO VENT circ de D=630 mm y 0,7 mm 25 pct figuras, pared simple helic galv
Precio: 71.79
Fabricación y suministro de conducto CONAIRE JG SPIRO VENT con geometría circular de 630 mm de diámetro, fabricado en acero galvanizado de 0,7 mm de espesor según UNE 1506, pared simple, calidad DX51+Z 250/275 , incluye parte proporcional estimada del 25% de accesorios circulares con junta de goma en las conexiones con sistema de union por simple encaje que le confiere estanquidad al aire CLASE D según UNE -EN 12237:2003, incluye certificado de fabricación y de estanquidad.ización.

| Código | Ud | Descripción | Rendimiento | Precio | Importe |
|---|---|---|---|---|---|
| CTH030 | ml | TUBO HELICOIDAL GALVA SPIRO VENT-TH CONAIRE e=0,7 d=630 | 1 | 51.76 | 51.76 |
| CCOL9013 | u | CODO GALVA 90º SEGMENTADO JG VENT CONAIRE Ø 630 | 0.071 | 131.87 | 9.36 |
| CCOL4013 | u | CODO GALVA 45º SEGMENTADO JG VENT CONAIRE Ø 630 | 0.03 | 85.52 | 2.57 |
| CTSL9013 | u | TE SIMPLE GALVA 90º SEGMENTADA JG VENT CONAIRE Ø 630 | 0.016 | 155.32 | 2.49 |
| CRCL074 | u | REDUCCION CONCENTRICA GALVA SEGMENTADA JG VENT CONAIRE d=710/630 | 0.022 | 108.32 | 2.38 |
| CMEL013 | u | MANGUITO UNION GALVA SEGMENTADO JG VENT CONAIRE d=630 | 0.111 | 29.11 | 3.23 |
|  |  | Total |  |  | 71.79 |

**CVCJG63035** ml Cond CONAIRE JG SPIRO VENT circ de D=630 mm y 0,7 mm 35 pct figuras, pared simple helic galv
Precio: 79.83
Fabricación y suministro de conducto CONAIRE JG SPIRO VENT con geometría circular de 630 mm de diámetro, fabricado en acero galvanizado de 0,7 mm de espesor según UNE 1506, pared simple, calidad DX51+Z 250/275 , incluye parte proporcional estimada del 35% de accesorios circulares con junta de goma en las conexiones con sistema de union por simple encaje que le confiere estanquidad al aire CLASE D según UNE -EN 12237:2003, incluye certificado de fabricación y de estanquidad.ización.

| Código | Ud | Descripción | Rendimiento | Precio | Importe |
|---|---|---|---|---|---|
| CTH030 | ml | TUBO HELICOIDAL GALVA SPIRO VENT-TH CONAIRE e=0,7 d=630 | 1 | 51.76 | 51.76 |
| CCOL9013 | u | CODO GALVA 90º SEGMENTADO JG VENT CONAIRE Ø 630 | 0.1 | 131.87 | 13.19 |
| CCOL4013 | u | CODO GALVA 45º SEGMENTADO JG VENT CONAIRE Ø 630 | 0.042 | 85.52 | 3.59 |
| CTSL9013 | u | TE SIMPLE GALVA 90º SEGMENTADA JG VENT CONAIRE Ø 630 | 0.022 | 155.32 | 3.42 |
| CRCL074 | u | REDUCCION CONCENTRICA GALVA SEGMENTADA JG VENT CONAIRE d=710/630 | 0.031 | 108.32 | 3.36 |
| CMEL013 | u | MANGUITO UNION GALVA SEGMENTADO JG VENT CONAIRE d=630 | 0.155 | 29.11 | 4.51 |
|  |  | Total |  |  | 79.83 |

**CVCJG63045** ml Cond CONAIRE JG SPIRO VENT circ de D=630 mm y 0,7 mm 45 pct figuras, pared simple helic galv
Precio: 91.32
Fabricación y suministro de conducto CONAIRE JG SPIRO VENT con geometría circular de 630 mm de diámetro, fabricado en acero galvanizado de 0,7 mm de espesor según UNE 1506, pared simple, calidad DX51+Z 250/275 , incluye parte proporcional estimada del 45% de accesorios circulares con junta de goma en las conexiones con sistema de union por simple encaje que le confiere estanquidad al aire CLASE D según UNE -EN 12237:2003, incluye certificado de fabricación y de estanquidad.ización.

| Código | Ud | Descripción | Rendimiento | Precio | Importe |
|---|---|---|---|---|---|
| CTH030 | ml | TUBO HELICOIDAL GALVA SPIRO VENT-TH CONAIRE e=0,7 d=630 | 1 | 51.76 | 51.76 |
| CCOL9013 | u | CODO GALVA 90º SEGMENTADO JG VENT CONAIRE Ø 630 | 0.054 | 131.87 | 7.12 |
| CCOL4013 | u | CODO GALVA 45º SEGMENTADO JG VENT CONAIRE Ø 630 | 0.028 | 85.52 | 2.39 |
| CTSL9013 | u | TE SIMPLE GALVA 90º SEGMENTADA JG VENT CONAIRE Ø 630 | 0.129 | 155.32 | 20.04 |
| CRCL074 | u | REDUCCION CONCENTRICA GALVA SEGMENTADA JG VENT CONAIRE d=710/630 | 0.039 | 108.32 | 4.22 |
| CMEL013 | u | MANGUITO UNION GALVA SEGMENTADO JG VENT CONAIRE d=630 | 0.199 | 29.11 | 5.79 |
|  |  | Total |  |  | 91.32 |

**CVCJG63055** ml Cond CONAIRE JG SPIRO VENT circ de D=630 mm y 0,7 mm 55 pct figuras, pared simple helic galv
Precio: 100.14
Fabricación y suministro de conducto CONAIRE JG SPIRO VENT con geometría circular de 630 mm de diámetro, fabricado en acero galvanizado de 0,7 mm de espesor según UNE 1506, pared simple, calidad DX51+Z 250/275 , incluye parte proporcional estimada del 55% de accesorios circulares con junta de goma en las conexiones con sistema de union por simple encaje que le confiere estanquidad al aire CLASE D según UNE -EN 12237:2003, incluye certificado de fabricación y de estanquidad.ización.

| Código | Ud | Descripción | Rendimiento | Precio | Importe |
|---|---|---|---|---|---|
| CTH030 | ml | TUBO HELICOIDAL GALVA SPIRO VENT-TH CONAIRE e=0,7 d=630 | 1 | 51.76 | 51.76 |
| CCOL9013 | u | CODO GALVA 90º SEGMENTADO JG VENT CONAIRE Ø 630 | 0.066 | 131.87 | 8.70 |
| CCOL4013 | u | CODO GALVA 45º SEGMENTADO JG VENT CONAIRE Ø 630 | 0.035 | 85.52 | 2.99 |
| CTSL9013 | u | TE SIMPLE GALVA 90º SEGMENTADA JG VENT CONAIRE Ø 630 | 0.157 | 155.32 | 24.39 |
| CRCL074 | u | REDUCCION CONCENTRICA GALVA SEGMENTADA JG VENT CONAIRE d=710/630 | 0.048 | 108.32 | 5.20 |
| CMEL013 | u | MANGUITO UNION GALVA SEGMENTADO JG VENT CONAIRE d=630 | 0.244 | 29.11 | 7.10 |
|  |  | Total |  |  | 100.14 |

###### JGSPRVENT710 JG SPIRO VENT D=710

**CVCJG71015** ml Cond CONAIRE JG SPIRO VENT circ de D=710 mm y 0,7 mm 15 pct figuras, pared simple helic galv
Precio: 73.36
Fabricación y suministro de conducto CONAIRE JG SPIRO VENT con geometría circular de 710 mm de diámetro, fabricado en acero galvanizado de 0,7 mm de espesor según UNE 1506, pared simple, calidad DX51+Z 250/275 , incluye parte proporcional estimada del 15% de accesorios circulares con junta de goma en las conexiones con sistema de union por simple encaje que le confiere estanquidad al aire CLASE D según UNE -EN 12237:2003, incluye certificado de fabricación y de estanquidad.ización.

| Código | Ud | Descripción | Rendimiento | Precio | Importe |
|---|---|---|---|---|---|
| CTH031 | ml | TUBO HELICOIDAL GALVA SPIRO VENT-TH CONAIRE e=0,7 d=710 | 1 | 58.51 | 58.51 |
| CCOL9014 | u | CODO GALVA 90º SEGMENTADO JG VENT CONAIRE Ø 710 | 0.043 | 165.94 | 7.14 |
| CCOL4014 | u | CODO GALVA 45º SEGMENTADO JG VENT CONAIRE Ø 710 | 0.018 | 103.47 | 1.86 |
| CTSL9014 | u | TE SIMPLE GALVA 90º SEGMENTADA JG VENT CONAIRE Ø 710 | 0.009 | 193.21 | 1.74 |
| CRCL083 | u | REDUCCION CONCENTRICA GALVA SEGMENTADA JG VENT CONAIRE d=800/710 | 0.013 | 149.38 | 1.94 |
| CMEL014 | u | MANGUITO UNION GALVA SEGMENTADO JG VENT CONAIRE d=710 | 0.066 | 32.82 | 2.17 |
|  |  | Total |  |  | 73.36 |

**CVCJG71025** ml Cond CONAIRE JG SPIRO VENT circ de D=710 mm y 0,7 mm 25 pct figuras, pared simple helic galv
Precio: 83.41
Fabricación y suministro de conducto CONAIRE JG SPIRO VENT con geometría circular de 710 mm de diámetro, fabricado en acero galvanizado de 0,7 mm de espesor según UNE 1506, pared simple, calidad DX51+Z 250/275 , incluye parte proporcional estimada del 25% de accesorios circulares con junta de goma en las conexiones con sistema de union por simple encaje que le confiere estanquidad al aire CLASE D según UNE -EN 12237:2003, incluye certificado de fabricación y de estanquidad.ización.

| Código | Ud | Descripción | Rendimiento | Precio | Importe |
|---|---|---|---|---|---|
| CTH031 | ml | TUBO HELICOIDAL GALVA SPIRO VENT-TH CONAIRE e=0,7 d=710 | 1 | 58.51 | 58.51 |
| CCOL9014 | u | CODO GALVA 90º SEGMENTADO JG VENT CONAIRE Ø 710 | 0.071 | 165.94 | 11.78 |
| CCOL4014 | u | CODO GALVA 45º SEGMENTADO JG VENT CONAIRE Ø 710 | 0.03 | 103.47 | 3.10 |
| CTSL9014 | u | TE SIMPLE GALVA 90º SEGMENTADA JG VENT CONAIRE Ø 710 | 0.016 | 193.21 | 3.09 |
| CRCL083 | u | REDUCCION CONCENTRICA GALVA SEGMENTADA JG VENT CONAIRE d=800/710 | 0.022 | 149.38 | 3.29 |
| CMEL014 | u | MANGUITO UNION GALVA SEGMENTADO JG VENT CONAIRE d=710 | 0.111 | 32.82 | 3.64 |
|  |  | Total |  |  | 83.41 |

**CVCJG71035** ml Cond CONAIRE JG SPIRO VENT circ de D=710 mm y 0,7 mm 35 pct figuras, pared simple helic galv
Precio: 93.42
Fabricación y suministro de conducto CONAIRE JG SPIRO VENT con geometría circular de 710 mm de diámetro, fabricado en acero galvanizado de 0,7 mm de espesor según UNE 1506, pared simple, calidad DX51+Z 250/275 , incluye parte proporcional estimada del 35% de accesorios circulares con junta de goma en las conexiones con sistema de union por simple encaje que le confiere estanquidad al aire CLASE D según UNE -EN 12237:2003, incluye certificado de fabricación y de estanquidad.ización.

| Código | Ud | Descripción | Rendimiento | Precio | Importe |
|---|---|---|---|---|---|
| CTH031 | ml | TUBO HELICOIDAL GALVA SPIRO VENT-TH CONAIRE e=0,7 d=710 | 1 | 58.51 | 58.51 |
| CCOL9014 | u | CODO GALVA 90º SEGMENTADO JG VENT CONAIRE Ø 710 | 0.1 | 165.94 | 16.59 |
| CCOL4014 | u | CODO GALVA 45º SEGMENTADO JG VENT CONAIRE Ø 710 | 0.042 | 103.47 | 4.35 |
| CTSL9014 | u | TE SIMPLE GALVA 90º SEGMENTADA JG VENT CONAIRE Ø 710 | 0.022 | 193.21 | 4.25 |
| CRCL083 | u | REDUCCION CONCENTRICA GALVA SEGMENTADA JG VENT CONAIRE d=800/710 | 0.031 | 149.38 | 4.63 |
| CMEL014 | u | MANGUITO UNION GALVA SEGMENTADO JG VENT CONAIRE d=710 | 0.155 | 32.82 | 5.09 |
|  |  | Total |  |  | 93.42 |

**CVCJG71045** ml Cond CONAIRE JG SPIRO VENT circ de D=710 mm y 0,7 mm 45 pct figuras, pared simple helic galv
Precio: 107.65
Fabricación y suministro de conducto CONAIRE JG SPIRO VENT con geometría circular de 710 mm de diámetro, fabricado en acero galvanizado de 0,7 mm de espesor según UNE 1506, pared simple, calidad DX51+Z 250/275 , incluye parte proporcional estimada del 45% de accesorios circulares con junta de goma en las conexiones con sistema de union por simple encaje que le confiere estanquidad al aire CLASE D según UNE -EN 12237:2003, incluye certificado de fabricación y de estanquidad.ización.

| Código | Ud | Descripción | Rendimiento | Precio | Importe |
|---|---|---|---|---|---|
| CTH031 | ml | TUBO HELICOIDAL GALVA SPIRO VENT-TH CONAIRE e=0,7 d=710 | 1 | 58.51 | 58.51 |
| CCOL9014 | u | CODO GALVA 90º SEGMENTADO JG VENT CONAIRE Ø 710 | 0.054 | 165.94 | 8.96 |
| CCOL4014 | u | CODO GALVA 45º SEGMENTADO JG VENT CONAIRE Ø 710 | 0.028 | 103.47 | 2.90 |
| CTSL9014 | u | TE SIMPLE GALVA 90º SEGMENTADA JG VENT CONAIRE Ø 710 | 0.129 | 193.21 | 24.92 |
| CRCL083 | u | REDUCCION CONCENTRICA GALVA SEGMENTADA JG VENT CONAIRE d=800/710 | 0.039 | 149.38 | 5.83 |
| CMEL014 | u | MANGUITO UNION GALVA SEGMENTADO JG VENT CONAIRE d=710 | 0.199 | 32.82 | 6.53 |
|  |  | Total |  |  | 107.65 |

**CVCJG71055** ml Cond CONAIRE JG SPIRO VENT circ de D=710 mm y 0,7 mm 55 pct figuras, pared simple helic galv
Precio: 118.59
Fabricación y suministro de conducto CONAIRE JG SPIRO VENT con geometría circular de 710 mm de diámetro, fabricado en acero galvanizado de 0,7 mm de espesor según UNE 1506, pared simple, calidad DX51+Z 250/275 , incluye parte proporcional estimada del 55% de accesorios circulares con junta de goma en las conexiones con sistema de union por simple encaje que le confiere estanquidad al aire CLASE D según UNE -EN 12237:2003, incluye certificado de fabricación y de estanquidad.ización.

| Código | Ud | Descripción | Rendimiento | Precio | Importe |
|---|---|---|---|---|---|
| CTH031 | ml | TUBO HELICOIDAL GALVA SPIRO VENT-TH CONAIRE e=0,7 d=710 | 1 | 58.51 | 58.51 |
| CCOL9014 | u | CODO GALVA 90º SEGMENTADO JG VENT CONAIRE Ø 710 | 0.066 | 165.94 | 10.95 |
| CCOL4014 | u | CODO GALVA 45º SEGMENTADO JG VENT CONAIRE Ø 710 | 0.035 | 103.47 | 3.62 |
| CTSL9014 | u | TE SIMPLE GALVA 90º SEGMENTADA JG VENT CONAIRE Ø 710 | 0.157 | 193.21 | 30.33 |
| CRCL083 | u | REDUCCION CONCENTRICA GALVA SEGMENTADA JG VENT CONAIRE d=800/710 | 0.048 | 149.38 | 7.17 |
| CMEL014 | u | MANGUITO UNION GALVA SEGMENTADO JG VENT CONAIRE d=710 | 0.244 | 32.82 | 8.01 |
|  |  | Total |  |  | 118.59 |

###### JGSPRVENT800 JG SPIRO VENT D=800

**CVCJG80015** ml Cond CONAIRE JG SPIRO VENT circ de D=800 mm y 0,8 mm 15 pct figuras, pared simple helic galv
Precio: 96.95
Fabricación y suministro de conducto CONAIRE JG SPIRO VENT con geometría circular de 800 mm de diámetro, fabricado en acero galvanizado de 0,8 mm de espesor según UNE 1506, pared simple, calidad DX51+Z 250/275 , incluye parte proporcional estimada del 15% de accesorios circulares con junta de goma en las conexiones con sistema de union por simple encaje que le confiere estanquidad al aire CLASE D según UNE -EN 12237:2003, incluye certificado de fabricación y de estanquidad.ización.

| Código | Ud | Descripción | Rendimiento | Precio | Importe |
|---|---|---|---|---|---|
| CTH046 | ml | TUBO HELICOIDAL GALVA SPIRO VENT-TH CONAIRE e=0,8 d=800 | 1 | 77.25 | 77.25 |
| CCOL9015 | u | CODO GALVA 90º SEGMENTADO JG VENT CONAIRE Ø 800 | 0.043 | 250.93 | 10.79 |
| CCOL4015 | u | CODO GALVA 45º SEGMENTADO JG VENT CONAIRE Ø 800 | 0.018 | 147.05 | 2.65 |
| CTSL9015 | u | TE SIMPLE GALVA 90º SEGMENTADA JG VENT CONAIRE Ø 800 | 0.009 | 268.55 | 2.42 |
| CRC092 | u | REDUCCION CONCENTRICA GALVA SEGMENTADA SPIRO ST VENT-RCS CONAIRE d=900/800 | 0.013 | 112.13 | 1.46 |
| CMEL015 | u | MANGUITO UNION GALVA SEGMENTADO JG VENT CONAIRE d=800 | 0.066 | 36.06 | 2.38 |
|  |  | Total |  |  | 96.95 |

**CVCJG80025** ml Cond CONAIRE JG SPIRO VENT circ de D=800 mm y 0,8 mm 25 pct figuras, pared simple helic galv
Precio: 110.25
Fabricación y suministro de conducto CONAIRE JG SPIRO VENT con geometría circular de 800 mm de diámetro, fabricado en acero galvanizado de 0,8 mm de espesor según UNE 1506, pared simple, calidad DX51+Z 250/275 , incluye parte proporcional estimada del 25% de accesorios circulares con junta de goma en las conexiones con sistema de union por simple encaje que le confiere estanquidad al aire CLASE D según UNE -EN 12237:2003, incluye certificado de fabricación y de estanquidad.ización.

| Código | Ud | Descripción | Rendimiento | Precio | Importe |
|---|---|---|---|---|---|
| CTH046 | ml | TUBO HELICOIDAL GALVA SPIRO VENT-TH CONAIRE e=0,8 d=800 | 1 | 77.25 | 77.25 |
| CCOL9015 | u | CODO GALVA 90º SEGMENTADO JG VENT CONAIRE Ø 800 | 0.071 | 250.93 | 17.82 |
| CCOL4015 | u | CODO GALVA 45º SEGMENTADO JG VENT CONAIRE Ø 800 | 0.03 | 147.05 | 4.41 |
| CTSL9015 | u | TE SIMPLE GALVA 90º SEGMENTADA JG VENT CONAIRE Ø 800 | 0.016 | 268.55 | 4.30 |
| CRC092 | u | REDUCCION CONCENTRICA GALVA SEGMENTADA SPIRO ST VENT-RCS CONAIRE d=900/800 | 0.022 | 112.13 | 2.47 |
| CMEL015 | u | MANGUITO UNION GALVA SEGMENTADO JG VENT CONAIRE d=800 | 0.111 | 36.06 | 4.00 |
|  |  | Total |  |  | 110.25 |

**CVCJG80035** ml Cond CONAIRE JG SPIRO VENT circ de D=800 mm y 0,8 mm 35 pct figuras, pared simple helic galv
Precio: 123.5
Fabricación y suministro de conducto CONAIRE JG SPIRO VENT con geometría circular de 800 mm de diámetro, fabricado en acero galvanizado de 0,8 mm de espesor según UNE 1506, pared simple, calidad DX51+Z 250/275 , incluye parte proporcional estimada del 35% de accesorios circulares con junta de goma en las conexiones con sistema de union por simple encaje que le confiere estanquidad al aire CLASE D según UNE -EN 12237:2003, incluye certificado de fabricación y de estanquidad.ización.

| Código | Ud | Descripción | Rendimiento | Precio | Importe |
|---|---|---|---|---|---|
| CTH046 | ml | TUBO HELICOIDAL GALVA SPIRO VENT-TH CONAIRE e=0,8 d=800 | 1 | 77.25 | 77.25 |
| CCOL9015 | u | CODO GALVA 90º SEGMENTADO JG VENT CONAIRE Ø 800 | 0.1 | 250.93 | 25.09 |
| CCOL4015 | u | CODO GALVA 45º SEGMENTADO JG VENT CONAIRE Ø 800 | 0.042 | 147.05 | 6.18 |
| CTSL9015 | u | TE SIMPLE GALVA 90º SEGMENTADA JG VENT CONAIRE Ø 800 | 0.022 | 268.55 | 5.91 |
| CRC092 | u | REDUCCION CONCENTRICA GALVA SEGMENTADA SPIRO ST VENT-RCS CONAIRE d=900/800 | 0.031 | 112.13 | 3.48 |
| CMEL015 | u | MANGUITO UNION GALVA SEGMENTADO JG VENT CONAIRE d=800 | 0.155 | 36.06 | 5.59 |
|  |  | Total |  |  | 123.5 |

**CVCJG80045** ml Cond CONAIRE JG SPIRO VENT circ de D=800 mm y 0,8 mm 45 pct figuras, pared simple helic galv
Precio: 141.11
Fabricación y suministro de conducto CONAIRE JG SPIRO VENT con geometría circular de 800 mm de diámetro, fabricado en acero galvanizado de 0,8 mm de espesor según UNE 1506, pared simple, calidad DX51+Z 250/275 , incluye parte proporcional estimada del 45% de accesorios circulares con junta de goma en las conexiones con sistema de union por simple encaje que le confiere estanquidad al aire CLASE D según UNE -EN 12237:2003, incluye certificado de fabricación y de estanquidad.ización.

| Código | Ud | Descripción | Rendimiento | Precio | Importe |
|---|---|---|---|---|---|
| CTH046 | ml | TUBO HELICOIDAL GALVA SPIRO VENT-TH CONAIRE e=0,8 d=800 | 1 | 77.25 | 77.25 |
| CCOL9015 | u | CODO GALVA 90º SEGMENTADO JG VENT CONAIRE Ø 800 | 0.054 | 250.93 | 13.55 |
| CCOL4015 | u | CODO GALVA 45º SEGMENTADO JG VENT CONAIRE Ø 800 | 0.028 | 147.05 | 4.12 |
| CTSL9015 | u | TE SIMPLE GALVA 90º SEGMENTADA JG VENT CONAIRE Ø 800 | 0.129 | 268.55 | 34.64 |
| CRC092 | u | REDUCCION CONCENTRICA GALVA SEGMENTADA SPIRO ST VENT-RCS CONAIRE d=900/800 | 0.039 | 112.13 | 4.37 |
| CMEL015 | u | MANGUITO UNION GALVA SEGMENTADO JG VENT CONAIRE d=800 | 0.199 | 36.06 | 7.18 |
|  |  | Total |  |  | 141.11 |

**CVCJG80055** ml Cond CONAIRE JG SPIRO VENT circ de D=800 mm y 0,8 mm 55 pct figuras, pared simple helic galv
Precio: 155.3
Fabricación y suministro de conducto CONAIRE JG SPIRO VENT con geometría circular de 800 mm de diámetro, fabricado en acero galvanizado de 0,8 mm de espesor según UNE 1506, pared simple, calidad DX51+Z 250/275 , incluye parte proporcional estimada del 55% de accesorios circulares con junta de goma en las conexiones con sistema de union por simple encaje que le confiere estanquidad al aire CLASE D según UNE -EN 12237:2003, incluye certificado de fabricación y de estanquidad.ización.

| Código | Ud | Descripción | Rendimiento | Precio | Importe |
|---|---|---|---|---|---|
| CTH046 | ml | TUBO HELICOIDAL GALVA SPIRO VENT-TH CONAIRE e=0,8 d=800 | 1 | 77.25 | 77.25 |
| CCOL9015 | u | CODO GALVA 90º SEGMENTADO JG VENT CONAIRE Ø 800 | 0.066 | 250.93 | 16.56 |
| CCOL4015 | u | CODO GALVA 45º SEGMENTADO JG VENT CONAIRE Ø 800 | 0.035 | 147.05 | 5.15 |
| CTSL9015 | u | TE SIMPLE GALVA 90º SEGMENTADA JG VENT CONAIRE Ø 800 | 0.157 | 268.55 | 42.16 |
| CRC092 | u | REDUCCION CONCENTRICA GALVA SEGMENTADA SPIRO ST VENT-RCS CONAIRE d=900/800 | 0.048 | 112.13 | 5.38 |
| CMEL015 | u | MANGUITO UNION GALVA SEGMENTADO JG VENT CONAIRE d=800 | 0.244 | 36.06 | 8.80 |
|  |  | Total |  |  | 155.3 |

###### 0403010103 JG VENT DP

###### 040103020101 Espesor 25 mm

###### CCCHAH25150 DOBLE PARED D=150/200 mm

**CCCHAH2515015** ml Cond CONAIRE JG HAH-25, circular D=150/200 mm y 0,5 mm 15 pct figuras, doble pared helic
Precio: 49.26
Fabricación y suministro de conductos CONAIRE JG CLIMA HAH-25 de geometría circular, doble pared helicoidal de acero galvanizado en caliente, calidad del acero DX51D+Z250/275, de diametro interior 150 mm y exterior 200 mm y 0,5mm de espesor según norma UNE-EN 1506, incorpora entre las dos paredes un aislamiento termico de lana mineral de 25 mm de espesor para montajes en el interior de los edificios, incluye parte proporcional estimada (15%) de accesorios circulares con sistema de unión por encaje, los cuáles incorporan junta de goma encastada en las bocas de conexión que le confieren la estanqueidad al aire CLASE D, incluye certificado de fabricación y de estanqueidad al aire del sistema.

| Código | Ud | Descripción | Rendimiento | Precio | Importe |
|---|---|---|---|---|---|
| 1MMR30H25001 | ml | TUBO HELICOIDAL GALVA JG DOBLE PARED HAH-25x3000 CONAIRE D=150 | 0.34 | 125.29 | 42.60 |
| 1MCO9H25001 | u | CODO GALVA 90º SEGMENTADO JG DOBLE PARED HAH-25 CONAIRE D=150 | 0.018 | 54.2 | 0.98 |
| 1MCO4H25001 | u | CODO GALVA 45º SEGMENTADO JG DOBLE PARED HAH-25 CONAIRE D=150 | 0.043 | 37.41 | 1.61 |
| 1MTS9H25001 | u | TE SIMPLE GALVA 90º SEGMENTADA JG DOBLE PARED HAH-25 CONAIRE D=150 | 0.009 | 62.81 | 0.57 |
| 1MRCH25001 | u | REDUCCION CONCENTRICA GALVA SEGMENTADA JG DOBLE PARED HAH-25 CONAIRE D=200/150 | 0.013 | 45.63 | 0.59 |
| CMEL003 | u | MANGUITO UNION GALVA SEGMENTADO JG VENT CONAIRE d=150 | 0.24 | 9.97 | 2.39 |
| CME004 | u | MANGUITO UNION GALVA SPIRO ST VENT-MU CONAIRE d=200 | 0.24 | 2.16 | 0.52 |
|  |  | Total |  |  | 49.26 |

**CCCHAH2515025** ml Cond CONAIRE JG HAH-25, circular D=150/200 mm y 0,5 mm 25 pct figuras, doble pared helic
Precio: 51.8
Fabricación y suministro de conductos CONAIRE JG CLIMA HAH-25 de geometría circular, doble pared helicoidal de acero galvanizado en caliente, calidad del acero DX51D+Z250/275, de diametro interior 150 mm y exterior 200 mm y 0,5mm de espesor según norma UNE-EN 1506, incorpora entre las dos paredes un aislamiento termico de lana mineral de 25 mm de espesor para montajes en el interior de los edificios, incluye parte proporcional estimada (25%) de accesorios circulares con sistema de unión por encaje, los cuáles incorporan junta de goma encastada en las bocas de conexión que le confieren la estanqueidad al aire CLASE D, incluye certificado de fabricación y de estanqueidad al aire del sistema.

| Código | Ud | Descripción | Rendimiento | Precio | Importe |
|---|---|---|---|---|---|
| 1MMR30H25001 | ml | TUBO HELICOIDAL GALVA JG DOBLE PARED HAH-25x3000 CONAIRE D=150 | 0.34 | 125.29 | 42.60 |
| 1MCO9H25001 | u | CODO GALVA 90º SEGMENTADO JG DOBLE PARED HAH-25 CONAIRE D=150 | 0.03 | 54.2 | 1.63 |
| 1MCO4H25001 | u | CODO GALVA 45º SEGMENTADO JG DOBLE PARED HAH-25 CONAIRE D=150 | 0.071 | 37.41 | 2.66 |
| 1MTS9H25001 | u | TE SIMPLE GALVA 90º SEGMENTADA JG DOBLE PARED HAH-25 CONAIRE D=150 | 0.016 | 62.81 | 1.00 |
| 1MRCH25001 | u | REDUCCION CONCENTRICA GALVA SEGMENTADA JG DOBLE PARED HAH-25 CONAIRE D=200/150 | 0.022 | 45.63 | 1.00 |
| CMEL003 | u | MANGUITO UNION GALVA SEGMENTADO JG VENT CONAIRE d=150 | 0.24 | 9.97 | 2.39 |
| CME004 | u | MANGUITO UNION GALVA SPIRO ST VENT-MU CONAIRE d=200 | 0.24 | 2.16 | 0.52 |
|  |  | Total |  |  | 51.8 |

**CCCHAH2515035** ml Cond CONAIRE JG HAH-25, circular D=150/200 mm y 0,5 mm 35 pct figuras, doble pared helic
Precio: 54.32
Fabricación y suministro de conductos CONAIRE JG CLIMA HAH-25 de geometría circular, doble pared helicoidal de acero galvanizado en caliente, calidad del acero DX51D+Z250/275, de diametro interior 150 mm y exterior 200 mm y 0,5mm de espesor según norma UNE-EN 1506, incorpora entre las dos paredes un aislamiento termico de lana mineral de 25 mm de espesor para montajes en el interior de los edificios, incluye parte proporcional estimada (35%) de accesorios circulares con sistema de unión por encaje, los cuáles incorporan junta de goma encastada en las bocas de conexión que le confieren la estanqueidad al aire CLASE D, incluye certificado de fabricación y de estanqueidad al aire del sistema..

| Código | Ud | Descripción | Rendimiento | Precio | Importe |
|---|---|---|---|---|---|
| 1MMR30H25001 | ml | TUBO HELICOIDAL GALVA JG DOBLE PARED HAH-25x3000 CONAIRE D=150 | 0.34 | 125.29 | 42.60 |
| 1MCO9H25001 | u | CODO GALVA 90º SEGMENTADO JG DOBLE PARED HAH-25 CONAIRE D=150 | 0.042 | 54.2 | 2.28 |
| 1MCO4H25001 | u | CODO GALVA 45º SEGMENTADO JG DOBLE PARED HAH-25 CONAIRE D=150 | 0.1 | 37.41 | 3.74 |
| 1MTS9H25001 | u | TE SIMPLE GALVA 90º SEGMENTADA JG DOBLE PARED HAH-25 CONAIRE D=150 | 0.022 | 62.81 | 1.38 |
| 1MRCH25001 | u | REDUCCION CONCENTRICA GALVA SEGMENTADA JG DOBLE PARED HAH-25 CONAIRE D=200/150 | 0.031 | 45.63 | 1.41 |
| CMEL003 | u | MANGUITO UNION GALVA SEGMENTADO JG VENT CONAIRE d=150 | 0.24 | 9.97 | 2.39 |
| CME004 | u | MANGUITO UNION GALVA SPIRO ST VENT-MU CONAIRE d=200 | 0.24 | 2.16 | 0.52 |
|  |  | Total |  |  | 54.32 |

**CCCHAH2515045** ml Cond CONAIRE JG HAH-25, circular D=150/200 mm y 0,5 mm 45 pct figuras, doble pared helic
Precio: 56.81
Fabricación y suministro de conductos CONAIRE JG CLIMA HAH-25 de geometría circular, doble pared helicoidal de acero galvanizado en caliente, calidad del acero DX51D+Z250/275, de diametro interior 150 mm y exterior 200 mm y 0,5mm de espesor según norma UNE-EN 1506, incorpora entre las dos paredes un aislamiento termico de lana mineral de 25 mm de espesor para montajes en el interior de los edificios, incluye parte proporcional estimada (45%) de accesorios circulares con sistema de unión por encaje, los cuáles incorporan junta de goma encastada en las bocas de conexión que le confieren la estanqueidad al aire CLASE D, incluye certificado de fabricación y de estanqueidad al aire del sistema.

| Código | Ud | Descripción | Rendimiento | Precio | Importe |
|---|---|---|---|---|---|
| 1MMR30H25001 | ml | TUBO HELICOIDAL GALVA JG DOBLE PARED HAH-25x3000 CONAIRE D=150 | 0.34 | 125.29 | 42.60 |
| 1MCO9H25001 | u | CODO GALVA 90º SEGMENTADO JG DOBLE PARED HAH-25 CONAIRE D=150 | 0.054 | 54.2 | 2.93 |
| 1MCO4H25001 | u | CODO GALVA 45º SEGMENTADO JG DOBLE PARED HAH-25 CONAIRE D=150 | 0.129 | 37.41 | 4.83 |
| 1MTS9H25001 | u | TE SIMPLE GALVA 90º SEGMENTADA JG DOBLE PARED HAH-25 CONAIRE D=150 | 0.028 | 62.81 | 1.76 |
| 1MRCH25001 | u | REDUCCION CONCENTRICA GALVA SEGMENTADA JG DOBLE PARED HAH-25 CONAIRE D=200/150 | 0.039 | 45.63 | 1.78 |
| CMEL003 | u | MANGUITO UNION GALVA SEGMENTADO JG VENT CONAIRE d=150 | 0.24 | 9.97 | 2.39 |
| CME004 | u | MANGUITO UNION GALVA SPIRO ST VENT-MU CONAIRE d=200 | 0.24 | 2.16 | 0.52 |
|  |  | Total |  |  | 56.81 |

**CCCHAH2515055** ml Cond CONAIRE JG HAH-25, circular D=150/200 mm y 0,5 mm 55 pct figuras, doble pared helic
Precio: 59.35
Fabricación y suministro de conductos CONAIRE JG CLIMA HAH-25 de geometría circular, doble pared helicoidal de acero galvanizado en caliente, calidad del acero DX51D+Z250/275, de diametro interior 150 mm y exterior 200 mm y 0,5mm de espesor según norma UNE-EN 1506, incorpora entre las dos paredes un aislamiento termico de lana mineral de 25 mm de espesor para montajes en el interior de los edificios, incluye parte proporcional estimada (55%) de accesorios circulares con sistema de unión por encaje, los cuáles incorporan junta de goma encastada en las bocas de conexión que le confieren la estanqueidad al aire CLASE D, incluye certificado de fabricación y de estanqueidad al aire del sistema.

| Código | Ud | Descripción | Rendimiento | Precio | Importe |
|---|---|---|---|---|---|
| 1MMR30H25001 | ml | TUBO HELICOIDAL GALVA JG DOBLE PARED HAH-25x3000 CONAIRE D=150 | 0.34 | 125.29 | 42.60 |
| 1MCO9H25001 | u | CODO GALVA 90º SEGMENTADO JG DOBLE PARED HAH-25 CONAIRE D=150 | 0.066 | 54.2 | 3.58 |
| 1MCO4H25001 | u | CODO GALVA 45º SEGMENTADO JG DOBLE PARED HAH-25 CONAIRE D=150 | 0.157 | 37.41 | 5.87 |
| 1MTS9H25001 | u | TE SIMPLE GALVA 90º SEGMENTADA JG DOBLE PARED HAH-25 CONAIRE D=150 | 0.035 | 62.81 | 2.20 |
| 1MRCH25001 | u | REDUCCION CONCENTRICA GALVA SEGMENTADA JG DOBLE PARED HAH-25 CONAIRE D=200/150 | 0.048 | 45.63 | 2.19 |
| CMEL003 | u | MANGUITO UNION GALVA SEGMENTADO JG VENT CONAIRE d=150 | 0.24 | 9.97 | 2.39 |
| CME004 | u | MANGUITO UNION GALVA SPIRO ST VENT-MU CONAIRE d=200 | 0.24 | 2.16 | 0.52 |
|  |  | Total |  |  | 59.35 |

###### CCCHAH25200 DOBLE PARED D=200/250 mm

**CCCHAH2520015** ml Cond CONAIRE JG HAH-25, circular D=200/250 mm y 0,5 mm 15 pct figuras, doble pared helic
Precio: 59.74
Fabricación y suministro de conductos CONAIRE JG CLIMA HAH-25 de geometría circular, doble pared helicoidal de acero galvanizado en caliente, calidad del acero DX51D+Z250/275, de diametro interior 200 mm y exterior 250 mm y 0,5mm de espesor según norma UNE-EN 1506, incorpora entre las dos paredes un aislamiento termico de lana mineral de 25 mm de espesor para montajes en el interior de los edificios, incluye parte proporcional estimada (15%) de accesorios circulares con sistema de unión por encaje, los cuáles incorporan junta de goma encastada en las bocas de conexión que le confieren la estanqueidad al aire CLASE D, incluye certificado de fabricación y de estanqueidad al aire del sistema.

| Código | Ud | Descripción | Rendimiento | Precio | Importe |
|---|---|---|---|---|---|
| 1MMR30H25002 | ml | TUBO HELICOIDAL GALVA JG DOBLE PARED HAH-25x3000 CONAIRE D=200 | 0.34 | 153.33 | 52.13 |
| 1MCO9H25002 | u | CODO GALVA 90º SEGMENTADO JG DOBLE PARED HAH-25 CONAIRE D=200 | 0.018 | 64.28 | 1.16 |
| 1MCO4H25002 | u | CODO GALVA 45º SEGMENTADO JG DOBLE PARED HAH-25 CONAIRE D=200 | 0.043 | 43.18 | 1.86 |
| 1MTS9H25002 | u | TE SIMPLE GALVA 90º SEGMENTADA JG DOBLE PARED HAH-25 CONAIRE D=200 | 0.009 | 77.31 | 0.70 |
| 1MRCH25001 | u | REDUCCION CONCENTRICA GALVA SEGMENTADA JG DOBLE PARED HAH-25 CONAIRE D=200/150 | 0.013 | 45.63 | 0.59 |
| CMEL004 | u | MANGUITO UNION GALVA SEGMENTADO JG VENT CONAIRE d=200 | 0.24 | 10.86 | 2.61 |
| CME005 | u | MANGUITO UNION GALVA SPIRO ST VENT-MU CONAIRE d=250 | 0.24 | 2.88 | 0.69 |
|  |  | Total |  |  | 59.74 |

**CCCHAH2520025** ml Cond CONAIRE JG HAH-25, circular D=200/250 mm y 0,5 mm 25 pct figuras, doble pared helic
Precio: 62.67
Fabricación y suministro de conductos CONAIRE JG CLIMA HAH-25 de geometría circular, doble pared helicoidal de acero galvanizado en caliente, calidad del acero DX51D+Z250/275, de diametro interior 200 mm y exterior 250 mm y 0,5mm de espesor según norma UNE-EN 1506, incorpora entre las dos paredes un aislamiento termico de lana mineral de 25 mm de espesor para montajes en el interior de los edificios, incluye parte proporcional estimada (25%) de accesorios circulares con sistema de unión por encaje, los cuáles incorporan junta de goma encastada en las bocas de conexión que le confieren la estanqueidad al aire CLASE D, incluye certificado de fabricación y de estanqueidad al aire del sistema.

| Código | Ud | Descripción | Rendimiento | Precio | Importe |
|---|---|---|---|---|---|
| 1MMR30H25002 | ml | TUBO HELICOIDAL GALVA JG DOBLE PARED HAH-25x3000 CONAIRE D=200 | 0.34 | 153.33 | 52.13 |
| 1MCO9H25002 | u | CODO GALVA 90º SEGMENTADO JG DOBLE PARED HAH-25 CONAIRE D=200 | 0.03 | 64.28 | 1.93 |
| 1MCO4H25002 | u | CODO GALVA 45º SEGMENTADO JG DOBLE PARED HAH-25 CONAIRE D=200 | 0.071 | 43.18 | 3.07 |
| 1MTS9H25002 | u | TE SIMPLE GALVA 90º SEGMENTADA JG DOBLE PARED HAH-25 CONAIRE D=200 | 0.016 | 77.31 | 1.24 |
| 1MRCH25001 | u | REDUCCION CONCENTRICA GALVA SEGMENTADA JG DOBLE PARED HAH-25 CONAIRE D=200/150 | 0.022 | 45.63 | 1.00 |
| CMEL004 | u | MANGUITO UNION GALVA SEGMENTADO JG VENT CONAIRE d=200 | 0.24 | 10.86 | 2.61 |
| CME005 | u | MANGUITO UNION GALVA SPIRO ST VENT-MU CONAIRE d=250 | 0.24 | 2.88 | 0.69 |
|  |  | Total |  |  | 62.67 |

**CCCHAH2520035** ml Cond CONAIRE JG HAH-25, circular D=200/250 mm y 0,5 mm 35 pct figuras, doble pared helic
Precio: 65.56
Fabricación y suministro de conductos CONAIRE JG CLIMA HAH-25 de geometría circular, doble pared helicoidal de acero galvanizado en caliente, calidad del acero DX51D+Z250/275, de diametro interior 200 mm y exterior 250 mm y 0,5mm de espesor según norma UNE-EN 1506, incorpora entre las dos paredes un aislamiento termico de lana mineral de 25 mm de espesor para montajes en el interior de los edificios, incluye parte proporcional estimada (35%) de accesorios circulares con sistema de unión por encaje, los cuáles incorporan junta de goma encastada en las bocas de conexión que le confieren la estanqueidad al aire CLASE D, incluye certificado de fabricación y de estanqueidad al aire del sistema.

| Código | Ud | Descripción | Rendimiento | Precio | Importe |
|---|---|---|---|---|---|
| 1MMR30H25002 | ml | TUBO HELICOIDAL GALVA JG DOBLE PARED HAH-25x3000 CONAIRE D=200 | 0.34 | 153.33 | 52.13 |
| 1MCO9H25002 | u | CODO GALVA 90º SEGMENTADO JG DOBLE PARED HAH-25 CONAIRE D=200 | 0.042 | 64.28 | 2.70 |
| 1MCO4H25002 | u | CODO GALVA 45º SEGMENTADO JG DOBLE PARED HAH-25 CONAIRE D=200 | 0.1 | 43.18 | 4.32 |
| 1MTS9H25002 | u | TE SIMPLE GALVA 90º SEGMENTADA JG DOBLE PARED HAH-25 CONAIRE D=200 | 0.022 | 77.31 | 1.70 |
| 1MRCH25001 | u | REDUCCION CONCENTRICA GALVA SEGMENTADA JG DOBLE PARED HAH-25 CONAIRE D=200/150 | 0.031 | 45.63 | 1.41 |
| CMEL004 | u | MANGUITO UNION GALVA SEGMENTADO JG VENT CONAIRE d=200 | 0.24 | 10.86 | 2.61 |
| CME005 | u | MANGUITO UNION GALVA SPIRO ST VENT-MU CONAIRE d=250 | 0.24 | 2.88 | 0.69 |
|  |  | Total |  |  | 65.56 |

**CCCHAH2520045** ml Cond CONAIRE JG HAH-25, circular D=200/250 mm y 0,5 mm 45 pct figuras, doble pared helic
Precio: 68.41
Fabricación y suministro de conductos CONAIRE JG CLIMA HAH-25 de geometría circular, doble pared helicoidal de acero galvanizado en caliente, calidad del acero DX51D+Z250/275, de diametro interior 200 mm y exterior 250 mm y 0,5mm de espesor según norma UNE-EN 1506, incorpora entre las dos paredes un aislamiento termico de lana mineral de 25 mm de espesor para montajes en el interior de los edificios, incluye parte proporcional estimada (45%) de accesorios circulares con sistema de unión por encaje, los cuáles incorporan junta de goma encastada en las bocas de conexión que le confieren la estanqueidad al aire CLASE D, incluye certificado de fabricación y de estanqueidad al aire del sistema.

| Código | Ud | Descripción | Rendimiento | Precio | Importe |
|---|---|---|---|---|---|
| 1MMR30H25002 | ml | TUBO HELICOIDAL GALVA JG DOBLE PARED HAH-25x3000 CONAIRE D=200 | 0.34 | 153.33 | 52.13 |
| 1MCO9H25002 | u | CODO GALVA 90º SEGMENTADO JG DOBLE PARED HAH-25 CONAIRE D=200 | 0.054 | 64.28 | 3.47 |
| 1MCO4H25002 | u | CODO GALVA 45º SEGMENTADO JG DOBLE PARED HAH-25 CONAIRE D=200 | 0.129 | 43.18 | 5.57 |
| 1MTS9H25002 | u | TE SIMPLE GALVA 90º SEGMENTADA JG DOBLE PARED HAH-25 CONAIRE D=200 | 0.028 | 77.31 | 2.16 |
| 1MRCH25001 | u | REDUCCION CONCENTRICA GALVA SEGMENTADA JG DOBLE PARED HAH-25 CONAIRE D=200/150 | 0.039 | 45.63 | 1.78 |
| CMEL004 | u | MANGUITO UNION GALVA SEGMENTADO JG VENT CONAIRE d=200 | 0.24 | 10.86 | 2.61 |
| CME005 | u | MANGUITO UNION GALVA SPIRO ST VENT-MU CONAIRE d=250 | 0.24 | 2.88 | 0.69 |
|  |  | Total |  |  | 68.41 |

**CCCHAH2520055** ml Cond CONAIRE JG HAH-25, circular D=200/250 mm y 0,5 mm 55 pct figuras, doble pared helic
Precio: 71.35
Fabricación y suministro de conductos CONAIRE JG CLIMA HAH-25 de geometría circular, doble pared helicoidal de acero galvanizado en caliente, calidad del acero DX51D+Z250/275, de diametro interior 200 mm y exterior 250 mm y 0,5mm de espesor según norma UNE-EN 1506, incorpora entre las dos paredes un aislamiento termico de lana mineral de 25 mm de espesor para montajes en el interior de los edificios, incluye parte proporcional estimada (55%) de accesorios circulares con sistema de unión por encaje, los cuáles incorporan junta de goma encastada en las bocas de conexión que le confieren la estanqueidad al aire CLASE D, incluye certificado de fabricación y de estanqueidad al aire del sistema.

| Código | Ud | Descripción | Rendimiento | Precio | Importe |
|---|---|---|---|---|---|
| 1MMR30H25002 | ml | TUBO HELICOIDAL GALVA JG DOBLE PARED HAH-25x3000 CONAIRE D=200 | 0.34 | 153.33 | 52.13 |
| 1MCO9H25002 | u | CODO GALVA 90º SEGMENTADO JG DOBLE PARED HAH-25 CONAIRE D=200 | 0.066 | 64.28 | 4.24 |
| 1MCO4H25002 | u | CODO GALVA 45º SEGMENTADO JG DOBLE PARED HAH-25 CONAIRE D=200 | 0.157 | 43.18 | 6.78 |
| 1MTS9H25002 | u | TE SIMPLE GALVA 90º SEGMENTADA JG DOBLE PARED HAH-25 CONAIRE D=200 | 0.035 | 77.31 | 2.71 |
| 1MRCH25001 | u | REDUCCION CONCENTRICA GALVA SEGMENTADA JG DOBLE PARED HAH-25 CONAIRE D=200/150 | 0.048 | 45.63 | 2.19 |
| CMEL004 | u | MANGUITO UNION GALVA SEGMENTADO JG VENT CONAIRE d=200 | 0.24 | 10.86 | 2.61 |
| CME005 | u | MANGUITO UNION GALVA SPIRO ST VENT-MU CONAIRE d=250 | 0.24 | 2.88 | 0.69 |
|  |  | Total |  |  | 71.35 |

###### CCCHAH25250 DOBLE PARED D=250/300 mm

**CCCHAH2525015** ml Cond CONAIRE JG HAH-25, circular D=250/300 mm y 0,5 mm 15 pct figuras, doble pared helic
Precio: 73.44
Fabricación y suministro de conductos CONAIRE JG CLIMA HAH-25 de geometría circular, doble pared helicoidal de acero galvanizado en caliente, calidad del acero DX51D+Z250/275, de diametro interior 250 mm y exterior 300 mm y 0,5mm de espesor según norma UNE-EN 1506, incorpora entre las dos paredes un aislamiento termico de lana mineral de 25 mm de espesor para montajes en el interior de los edificios, incluye parte proporcional estimada (15%) de accesorios circulares con sistema de unión por encaje, los cuáles incorporan junta de goma encastada en las bocas de conexión que le confieren la estanqueidad al aire CLASE D, incluye certificado de fabricación y de estanqueidad al aire del sistema.

| Código | Ud | Descripción | Rendimiento | Precio | Importe |
|---|---|---|---|---|---|
| 1MMR30H25003 | ml | TUBO HELICOIDAL GALVA JG DOBLE PARED HAH-25x3000 CONAIRE D=250 | 0.34 | 180.36 | 61.32 |
| 1MCO9H25003 | u | CODO GALVA 90º SEGMENTADO JG DOBLE PARED HAH-25 CONAIRE D=250 | 0.064 | 72.05 | 4.61 |
| 1MCO4H25003 | u | CODO GALVA 45º SEGMENTADO JG DOBLE PARED HAH-25 CONAIRE D=250 | 0.064 | 47.71 | 3.05 |
| 1MTS9H25003 | u | TE SIMPLE GALVA 90º SEGMENTADA JG DOBLE PARED HAH-25 CONAIRE D=250 | 0.009 | 89.43 | 0.80 |
| 1MRCH25003 | u | REDUCCION CONCENTRICA GALVA SEGMENTADA JG DOBLE PARED HAH-25 CONAIRE D=250/200 | 0.015 | 55.53 | 0.83 |
| CMEL005 | u | MANGUITO UNION GALVA SEGMENTADO JG VENT CONAIRE d=250 | 0.24 | 8.71 | 2.09 |
| CME006 | u | MANGUITO UNION GALVA SPIRO ST VENT-MU CONAIRE d=300 | 0.24 | 3.07 | 0.74 |
|  |  | Total |  |  | 73.44 |

**CCCHAH2525025** ml Cond CONAIRE JG HAH-25, circular D=250/300 mm y 0,5 mm 25 pct figuras, doble pared helic
Precio: 80.77
Fabricación y suministro de conductos CONAIRE JG CLIMA HAH-25 de geometría circular, doble pared helicoidal de acero galvanizado en caliente, calidad del acero DX51D+Z250/275, de diametro interior 250 mm y exterior 300 mm y 0,5mm de espesor según norma UNE-EN 1506, incorpora entre las dos paredes un aislamiento termico de lana mineral de 25 mm de espesor para montajes en el interior de los edificios, incluye parte proporcional estimada (25%) de accesorios circulares con sistema de unión por encaje, los cuáles incorporan junta de goma encastada en las bocas de conexión que le confieren la estanqueidad al aire CLASE D, incluye certificado de fabricación y de estanqueidad al aire del sistema.

| Código | Ud | Descripción | Rendimiento | Precio | Importe |
|---|---|---|---|---|---|
| 1MMR30H25003 | ml | TUBO HELICOIDAL GALVA JG DOBLE PARED HAH-25x3000 CONAIRE D=250 | 0.34 | 180.36 | 61.32 |
| 1MCO9H25003 | u | CODO GALVA 90º SEGMENTADO JG DOBLE PARED HAH-25 CONAIRE D=250 | 0.114 | 72.05 | 8.21 |
| 1MCO4H25003 | u | CODO GALVA 45º SEGMENTADO JG DOBLE PARED HAH-25 CONAIRE D=250 | 0.113 | 47.71 | 5.39 |
| 1MTS9H25003 | u | TE SIMPLE GALVA 90º SEGMENTADA JG DOBLE PARED HAH-25 CONAIRE D=250 | 0.017 | 89.43 | 1.52 |
| 1MRCH25003 | u | REDUCCION CONCENTRICA GALVA SEGMENTADA JG DOBLE PARED HAH-25 CONAIRE D=250/200 | 0.027 | 55.53 | 1.50 |
| CMEL005 | u | MANGUITO UNION GALVA SEGMENTADO JG VENT CONAIRE d=250 | 0.24 | 8.71 | 2.09 |
| CME006 | u | MANGUITO UNION GALVA SPIRO ST VENT-MU CONAIRE d=300 | 0.24 | 3.07 | 0.74 |
|  |  | Total |  |  | 80.77 |

**CCCHAH2525035** ml Cond CONAIRE JG HAH-25, circular D=250/300 mm y 0,5 mm 35 pct figuras, doble pared helic
Precio: 87.93
Fabricación y suministro de conductos CONAIRE JG CLIMA HAH-25 de geometría circular, doble pared helicoidal de acero galvanizado en caliente, calidad del acero DX51D+Z250/275, de diametro interior 250 mm y exterior 300 mm y 0,5mm de espesor según norma UNE-EN 1506, incorpora entre las dos paredes un aislamiento termico de lana mineral de 25 mm de espesor para montajes en el interior de los edificios, incluye parte proporcional estimada (35%) de accesorios circulares con sistema de unión por encaje, los cuáles incorporan junta de goma encastada en las bocas de conexión que le confieren la estanqueidad al aire CLASE D, incluye certificado de fabricación y de estanqueidad al aire del sistema.

| Código | Ud | Descripción | Rendimiento | Precio | Importe |
|---|---|---|---|---|---|
| 1MMR30H25003 | ml | TUBO HELICOIDAL GALVA JG DOBLE PARED HAH-25x3000 CONAIRE D=250 | 0.34 | 180.36 | 61.32 |
| 1MCO9H25003 | u | CODO GALVA 90º SEGMENTADO JG DOBLE PARED HAH-25 CONAIRE D=250 | 0.163 | 72.05 | 11.74 |
| 1MCO4H25003 | u | CODO GALVA 45º SEGMENTADO JG DOBLE PARED HAH-25 CONAIRE D=250 | 0.163 | 47.71 | 7.78 |
| 1MTS9H25003 | u | TE SIMPLE GALVA 90º SEGMENTADA JG DOBLE PARED HAH-25 CONAIRE D=250 | 0.024 | 89.43 | 2.15 |
| 1MRCH25003 | u | REDUCCION CONCENTRICA GALVA SEGMENTADA JG DOBLE PARED HAH-25 CONAIRE D=250/200 | 0.038 | 55.53 | 2.11 |
| CMEL005 | u | MANGUITO UNION GALVA SEGMENTADO JG VENT CONAIRE d=250 | 0.24 | 8.71 | 2.09 |
| CME006 | u | MANGUITO UNION GALVA SPIRO ST VENT-MU CONAIRE d=300 | 0.24 | 3.07 | 0.74 |
|  |  | Total |  |  | 87.93 |

**CCCHAH2525045** ml Cond CONAIRE JG HAH-25, circular D=250/300 mm y 0,5 mm 45 pct figuras, doble pared helic
Precio: 95.16
Fabricación y suministro de conductos CONAIRE JG CLIMA HAH-25 de geometría circular, doble pared helicoidal de acero galvanizado en caliente, calidad del acero DX51D+Z250/275, de diametro interior 250 mm y exterior 300 mm y 0,5mm de espesor según norma UNE-EN 1506, incorpora entre las dos paredes un aislamiento termico de lana mineral de 25 mm de espesor para montajes en el interior de los edificios, incluye parte proporcional estimada (45%) de accesorios circulares con sistema de unión por encaje, los cuáles incorporan junta de goma encastada en las bocas de conexión que le confieren la estanqueidad al aire CLASE D, incluye certificado de fabricación y de estanqueidad al aire del sistema.

| Código | Ud | Descripción | Rendimiento | Precio | Importe |
|---|---|---|---|---|---|
| 1MMR30H25003 | ml | TUBO HELICOIDAL GALVA JG DOBLE PARED HAH-25x3000 CONAIRE D=250 | 0.34 | 180.36 | 61.32 |
| 1MCO9H25003 | u | CODO GALVA 90º SEGMENTADO JG DOBLE PARED HAH-25 CONAIRE D=250 | 0.213 | 72.05 | 15.35 |
| 1MCO4H25003 | u | CODO GALVA 45º SEGMENTADO JG DOBLE PARED HAH-25 CONAIRE D=250 | 0.212 | 47.71 | 10.11 |
| 1MTS9H25003 | u | TE SIMPLE GALVA 90º SEGMENTADA JG DOBLE PARED HAH-25 CONAIRE D=250 | 0.031 | 89.43 | 2.77 |
| 1MRCH25003 | u | REDUCCION CONCENTRICA GALVA SEGMENTADA JG DOBLE PARED HAH-25 CONAIRE D=250/200 | 0.05 | 55.53 | 2.78 |
| CMEL005 | u | MANGUITO UNION GALVA SEGMENTADO JG VENT CONAIRE d=250 | 0.24 | 8.71 | 2.09 |
| CME006 | u | MANGUITO UNION GALVA SPIRO ST VENT-MU CONAIRE d=300 | 0.24 | 3.07 | 0.74 |
|  |  | Total |  |  | 95.16 |

**CCCHAH2525055** ml Cond CONAIRE JG HAH-25, circular D=250/300 mm y 0,5 mm 55 pct figuras, doble pared helic
Precio: 102.32
Fabricación y suministro de conductos CONAIRE JG CLIMA HAH-25 de geometría circular, doble pared helicoidal de acero galvanizado en caliente, calidad del acero DX51D+Z250/275, de diametro interior 250 mm y exterior 300 mm y 0,5mm de espesor según norma UNE-EN 1506, incorpora entre las dos paredes un aislamiento termico de lana mineral de 25 mm de espesor para montajes en el interior de los edificios, incluye parte proporcional estimada (55%) de accesorios circulares con sistema de unión por encaje, los cuáles incorporan junta de goma encastada en las bocas de conexión que le confieren la estanqueidad al aire CLASE D, incluye certificado de fabricación y de estanqueidad al aire del sistema.

| Código | Ud | Descripción | Rendimiento | Precio | Importe |
|---|---|---|---|---|---|
| 1MMR30H25003 | ml | TUBO HELICOIDAL GALVA JG DOBLE PARED HAH-25x3000 CONAIRE D=250 | 0.34 | 180.36 | 61.32 |
| 1MCO9H25003 | u | CODO GALVA 90º SEGMENTADO JG DOBLE PARED HAH-25 CONAIRE D=250 | 0.262 | 72.05 | 18.88 |
| 1MCO4H25003 | u | CODO GALVA 45º SEGMENTADO JG DOBLE PARED HAH-25 CONAIRE D=250 | 0.261 | 47.71 | 12.45 |
| 1MTS9H25003 | u | TE SIMPLE GALVA 90º SEGMENTADA JG DOBLE PARED HAH-25 CONAIRE D=250 | 0.038 | 89.43 | 3.40 |
| 1MRCH25003 | u | REDUCCION CONCENTRICA GALVA SEGMENTADA JG DOBLE PARED HAH-25 CONAIRE D=250/200 | 0.062 | 55.53 | 3.44 |
| CMEL005 | u | MANGUITO UNION GALVA SEGMENTADO JG VENT CONAIRE d=250 | 0.24 | 8.71 | 2.09 |
| CME006 | u | MANGUITO UNION GALVA SPIRO ST VENT-MU CONAIRE d=300 | 0.24 | 3.07 | 0.74 |
|  |  | Total |  |  | 102.32 |

###### CCCHAH25300 DOBLE PARED D=300/355 mm

**CCCHAH2530015** ml Cond CONAIRE JG HAH-25, circular D=300/355 mm y 0,5 mm 15 pct figuras, doble pared helic
Precio: 95.01
Fabricación y suministro de conductos CONAIRE JG CLIMA HAH-25 de geometría circular, doble pared helicoidal de acero galvanizado en caliente, calidad del acero DX51D+Z250/275, de diametro interior 300 mm y exterior 355 mm y 0,5mm de espesor según norma UNE-EN 1506, incorpora entre las dos paredes un aislamiento termico de lana mineral de 25 mm de espesor para montajes en el interior de los edificios, incluye parte proporcional estimada (15%) de accesorios circulares con sistema de unión por encaje, los cuáles incorporan junta de goma encastada en las bocas de conexión que le confieren la estanqueidad al aire CLASE D, incluye certificado de fabricación y de estanqueidad al aire del sistema.

| Código | Ud | Descripción | Rendimiento | Precio | Importe |
|---|---|---|---|---|---|
| 1MMR30H25004 | ml | TUBO HELICOIDAL GALVA JG DOBLE PARED HAH-25x3000 CONAIRE D=300 | 0.34 | 231.3 | 78.64 |
| 1MCO9H25004 | u | CODO GALVA 90º SEGMENTADO JG DOBLE PARED HAH-25 CONAIRE D=300 | 0.065 | 92.13 | 5.99 |
| 1MCO4H25004 | u | CODO GALVA 45º SEGMENTADO JG DOBLE PARED HAH-25 CONAIRE D=300 | 0.067 | 59.17 | 3.96 |
| 1MTS9H25004 | u | TE SIMPLE GALVA 90º SEGMENTADA JG DOBLE PARED HAH-25 CONAIRE D=300 | 0.01 | 106.41 | 1.06 |
| 1MRCH25006 | u | REDUCCION CONCENTRICA GALVA SEGMENTADA JG DOBLE PARED HAH-25 CONAIRE D=300/250 | 0.016 | 63.28 | 1.01 |
| CMEL006 | u | MANGUITO UNION GALVA SEGMENTADO JG VENT CONAIRE d=300 | 0.24 | 14.49 | 3.48 |
| CME007 | u | MANGUITO UNION GALVA SPIRO ST VENT-MU CONAIRE d=355 | 0.24 | 3.61 | 0.87 |
|  |  | Total |  |  | 95.01 |

**CCCHAH2530025** ml Cond CONAIRE JG HAH-25, circular D=300/355 mm y 0,5 mm 25 pct figuras, doble pared helic
Precio: 104.21
Fabricación y suministro de conductos CONAIRE JG CLIMA HAH-25 de geometría circular, doble pared helicoidal de acero galvanizado en caliente, calidad del acero DX51D+Z250/275, de diametro interior 300 mm y exterior 355 mm y 0,5mm de espesor según norma UNE-EN 1506, incorpora entre las dos paredes un aislamiento termico de lana mineral de 25 mm de espesor para montajes en el interior de los edificios, incluye parte proporcional estimada (25%) de accesorios circulares con sistema de unión por encaje, los cuáles incorporan junta de goma encastada en las bocas de conexión que le confieren la estanqueidad al aire CLASE D, incluye certificado de fabricación y de estanqueidad al aire del sistema.

| Código | Ud | Descripción | Rendimiento | Precio | Importe |
|---|---|---|---|---|---|
| 1MMR30H25004 | ml | TUBO HELICOIDAL GALVA JG DOBLE PARED HAH-25x3000 CONAIRE D=300 | 0.34 | 231.3 | 78.64 |
| 1MCO9H25004 | u | CODO GALVA 90º SEGMENTADO JG DOBLE PARED HAH-25 CONAIRE D=300 | 0.115 | 92.13 | 10.59 |
| 1MCO4H25004 | u | CODO GALVA 45º SEGMENTADO JG DOBLE PARED HAH-25 CONAIRE D=300 | 0.118 | 59.17 | 6.98 |
| 1MTS9H25004 | u | TE SIMPLE GALVA 90º SEGMENTADA JG DOBLE PARED HAH-25 CONAIRE D=300 | 0.017 | 106.41 | 1.81 |
| 1MRCH25006 | u | REDUCCION CONCENTRICA GALVA SEGMENTADA JG DOBLE PARED HAH-25 CONAIRE D=300/250 | 0.029 | 63.28 | 1.84 |
| CMEL006 | u | MANGUITO UNION GALVA SEGMENTADO JG VENT CONAIRE d=300 | 0.24 | 14.49 | 3.48 |
| CME007 | u | MANGUITO UNION GALVA SPIRO ST VENT-MU CONAIRE d=355 | 0.24 | 3.61 | 0.87 |
|  |  | Total |  |  | 104.21 |

**CCCHAH2530035** ml Cond CONAIRE JG HAH-25, circular D=300/355 mm y 0,5 mm 35 pct figuras, doble pared helic
Precio: 113.4
Fabricación y suministro de conductos CONAIRE JG CLIMA HAH-25 de geometría circular, doble pared helicoidal de acero galvanizado en caliente, calidad del acero DX51D+Z250/275, de diametro interior 300 mm y exterior 355 mm y 0,5mm de espesor según norma UNE-EN 1506, incorpora entre las dos paredes un aislamiento termico de lana mineral de 25 mm de espesor para montajes en el interior de los edificios, incluye parte proporcional estimada (35%) de accesorios circulares con sistema de unión por encaje, los cuáles incorporan junta de goma encastada en las bocas de conexión que le confieren la estanqueidad al aire CLASE D, incluye certificado de fabricación y de estanqueidad al aire del sistema.

| Código | Ud | Descripción | Rendimiento | Precio | Importe |
|---|---|---|---|---|---|
| 1MMR30H25004 | ml | TUBO HELICOIDAL GALVA JG DOBLE PARED HAH-25x3000 CONAIRE D=300 | 0.34 | 231.3 | 78.64 |
| 1MCO9H25004 | u | CODO GALVA 90º SEGMENTADO JG DOBLE PARED HAH-25 CONAIRE D=300 | 0.165 | 92.13 | 15.20 |
| 1MCO4H25004 | u | CODO GALVA 45º SEGMENTADO JG DOBLE PARED HAH-25 CONAIRE D=300 | 0.169 | 59.17 | 10.00 |
| 1MTS9H25004 | u | TE SIMPLE GALVA 90º SEGMENTADA JG DOBLE PARED HAH-25 CONAIRE D=300 | 0.024 | 106.41 | 2.55 |
| 1MRCH25006 | u | REDUCCION CONCENTRICA GALVA SEGMENTADA JG DOBLE PARED HAH-25 CONAIRE D=300/250 | 0.042 | 63.28 | 2.66 |
| CMEL006 | u | MANGUITO UNION GALVA SEGMENTADO JG VENT CONAIRE d=300 | 0.24 | 14.49 | 3.48 |
| CME007 | u | MANGUITO UNION GALVA SPIRO ST VENT-MU CONAIRE d=355 | 0.24 | 3.61 | 0.87 |
|  |  | Total |  |  | 113.4 |

**CCCHAH2530045** ml Cond CONAIRE JG HAH-25, circular D=300/355 mm y 0,5 mm 45 pct figuras, doble pared helic
Precio: 122.6
Fabricación y suministro de conductos CONAIRE JG CLIMA HAH-25 de geometría circular, doble pared helicoidal de acero galvanizado en caliente, calidad del acero DX51D+Z250/275, de diametro interior 300 mm y exterior 355 mm y 0,5mm de espesor según norma UNE-EN 1506, incorpora entre las dos paredes un aislamiento termico de lana mineral de 25 mm de espesor para montajes en el interior de los edificios, incluye parte proporcional estimada (45%) de accesorios circulares con sistema de unión por encaje, los cuáles incorporan junta de goma encastada en las bocas de conexión que le confieren la estanqueidad al aire CLASE D, incluye certificado de fabricación y de estanqueidad al aire del sistema.

| Código | Ud | Descripción | Rendimiento | Precio | Importe |
|---|---|---|---|---|---|
| 1MMR30H25004 | ml | TUBO HELICOIDAL GALVA JG DOBLE PARED HAH-25x3000 CONAIRE D=300 | 0.34 | 231.3 | 78.64 |
| 1MCO9H25004 | u | CODO GALVA 90º SEGMENTADO JG DOBLE PARED HAH-25 CONAIRE D=300 | 0.215 | 92.13 | 19.81 |
| 1MCO4H25004 | u | CODO GALVA 45º SEGMENTADO JG DOBLE PARED HAH-25 CONAIRE D=300 | 0.221 | 59.17 | 13.08 |
| 1MTS9H25004 | u | TE SIMPLE GALVA 90º SEGMENTADA JG DOBLE PARED HAH-25 CONAIRE D=300 | 0.031 | 106.41 | 3.30 |
| 1MRCH25006 | u | REDUCCION CONCENTRICA GALVA SEGMENTADA JG DOBLE PARED HAH-25 CONAIRE D=300/250 | 0.054 | 63.28 | 3.42 |
| CMEL006 | u | MANGUITO UNION GALVA SEGMENTADO JG VENT CONAIRE d=300 | 0.24 | 14.49 | 3.48 |
| CME007 | u | MANGUITO UNION GALVA SPIRO ST VENT-MU CONAIRE d=355 | 0.24 | 3.61 | 0.87 |
|  |  | Total |  |  | 122.6 |

**CCCHAH2530055** ml Cond CONAIRE JG HAH-25, circular D=300/355 mm y 0,5 mm 55 pct figuras, doble pared helic
Precio: 131.98
Fabricación y suministro de conductos CONAIRE JG CLIMA HAH-25 de geometría circular, doble pared helicoidal de acero galvanizado en caliente, calidad del acero DX51D+Z250/275, de diametro interior 300 mm y exterior 355 mm y 0,5mm de espesor según norma UNE-EN 1506, incorpora entre las dos paredes un aislamiento termico de lana mineral de 25 mm de espesor para montajes en el interior de los edificios, incluye parte proporcional estimada (55%) de accesorios circulares con sistema de unión por encaje, los cuáles incorporan junta de goma encastada en las bocas de conexión que le confieren la estanqueidad al aire CLASE D, incluye certificado de fabricación y de estanqueidad al aire del sistema.

| Código | Ud | Descripción | Rendimiento | Precio | Importe |
|---|---|---|---|---|---|
| 1MMR30H25004 | ml | TUBO HELICOIDAL GALVA JG DOBLE PARED HAH-25x3000 CONAIRE D=300 | 0.34 | 231.3 | 78.64 |
| 1MCO9H25004 | u | CODO GALVA 90º SEGMENTADO JG DOBLE PARED HAH-25 CONAIRE D=300 | 0.266 | 92.13 | 24.51 |
| 1MCO4H25004 | u | CODO GALVA 45º SEGMENTADO JG DOBLE PARED HAH-25 CONAIRE D=300 | 0.272 | 59.17 | 16.09 |
| 1MTS9H25004 | u | TE SIMPLE GALVA 90º SEGMENTADA JG DOBLE PARED HAH-25 CONAIRE D=300 | 0.039 | 106.41 | 4.15 |
| 1MRCH25006 | u | REDUCCION CONCENTRICA GALVA SEGMENTADA JG DOBLE PARED HAH-25 CONAIRE D=300/250 | 0.067 | 63.28 | 4.24 |
| CMEL006 | u | MANGUITO UNION GALVA SEGMENTADO JG VENT CONAIRE d=300 | 0.24 | 14.49 | 3.48 |
| CME007 | u | MANGUITO UNION GALVA SPIRO ST VENT-MU CONAIRE d=355 | 0.24 | 3.61 | 0.87 |
|  |  | Total |  |  | 131.98 |

###### CCCHAH25355 DOBLE PARED D=355/400 mm

**CCCHAH2535515** ml Cond CONAIRE JG HAH-25, circular D=355/400 mm y 0,5 mm 15 pct figuras, doble pared helic
Precio: 112.53
Fabricación y suministro de conductos CONAIRE JG CLIMA HAH-25 de geometría circular, doble pared helicoidal de acero galvanizado en caliente, calidad del acero DX51D+Z250/275, de diametro interior 355 mm y exterior 400 mm y 0,6mm de espesor según norma UNE-EN 1506, incorpora entre las dos paredes un aislamiento termico de lana mineral de 25 mm de espesor para montajes en el interior de los edificios, incluye parte proporcional estimada (15%) de accesorios circulares con sistema de unión por encaje, los cuáles incorporan junta de goma encastada en las bocas de conexión que le confieren la estanqueidad al aire CLASE D, incluye certificado de fabricación y de estanqueidad al aire del sistema.

| Código | Ud | Descripción | Rendimiento | Precio | Importe |
|---|---|---|---|---|---|
| 1MMR30H25005 | ml | TUBO HELICOIDAL GALVA JG DOBLE PARED HAH-25x3000 CONAIRE D=355 | 0.34 | 276.33 | 93.95 |
| 1MCO9H25005 | u | CODO GALVA 90º SEGMENTADO JG DOBLE PARED HAH-25 CONAIRE D=355 | 0.059 | 113.56 | 6.70 |
| 1MCO4H25005 | u | CODO GALVA 45º SEGMENTADO JG DOBLE PARED HAH-25 CONAIRE D=355 | 0.061 | 71.6 | 4.37 |
| 1MTS9H25005 | u | TE SIMPLE GALVA 90º SEGMENTADA JG DOBLE PARED HAH-25 CONAIRE D=355 | 0.009 | 135.68 | 1.22 |
| 1MRCH25010 | u | REDUCCION CONCENTRICA GALVA SEGMENTADA JG DOBLE PARED HAH-25 CONAIRE D=355/300 | 0.017 | 79.96 | 1.36 |
| CMEL007 | u | MANGUITO UNION GALVA SEGMENTADO JG VENT CONAIRE d=355 | 0.24 | 16.47 | 3.95 |
| CME008 | u | MANGUITO UNION GALVA SPIRO ST VENT-MU CONAIRE d=400 | 0.24 | 4.1 | 0.98 |
|  |  | Total |  |  | 112.53 |

**CCCHAH2535525** ml Cond CONAIRE JG HAH-25, circular D=355/400 mm y 0,5 mm 25 pct figuras, doble pared helic
Precio: 122.99
Fabricación y suministro de conductos CONAIRE JG CLIMA HAH-25 de geometría circular, doble pared helicoidal de acero galvanizado en caliente, calidad del acero DX51D+Z250/275, de diametro interior 355 mm y exterior 400 mm y 0,6mm de espesor según norma UNE-EN 1506, incorpora entre las dos paredes un aislamiento termico de lana mineral de 25 mm de espesor para montajes en el interior de los edificios, incluye parte proporcional estimada (25%) de accesorios circulares con sistema de unión por encaje, los cuáles incorporan junta de goma encastada en las bocas de conexión que le confieren la estanqueidad al aire CLASE D, incluye certificado de fabricación y de estanqueidad al aire del sistema.

| Código | Ud | Descripción | Rendimiento | Precio | Importe |
|---|---|---|---|---|---|
| 1MMR30H25005 | ml | TUBO HELICOIDAL GALVA JG DOBLE PARED HAH-25x3000 CONAIRE D=355 | 0.34 | 276.33 | 93.95 |
| 1MCO9H25005 | u | CODO GALVA 90º SEGMENTADO JG DOBLE PARED HAH-25 CONAIRE D=355 | 0.104 | 113.56 | 11.81 |
| 1MCO4H25005 | u | CODO GALVA 45º SEGMENTADO JG DOBLE PARED HAH-25 CONAIRE D=355 | 0.108 | 71.6 | 7.73 |
| 1MTS9H25005 | u | TE SIMPLE GALVA 90º SEGMENTADA JG DOBLE PARED HAH-25 CONAIRE D=355 | 0.016 | 135.68 | 2.17 |
| 1MRCH25010 | u | REDUCCION CONCENTRICA GALVA SEGMENTADA JG DOBLE PARED HAH-25 CONAIRE D=355/300 | 0.03 | 79.96 | 2.40 |
| CMEL007 | u | MANGUITO UNION GALVA SEGMENTADO JG VENT CONAIRE d=355 | 0.24 | 16.47 | 3.95 |
| CME008 | u | MANGUITO UNION GALVA SPIRO ST VENT-MU CONAIRE d=400 | 0.24 | 4.1 | 0.98 |
|  |  | Total |  |  | 122.99 |

**CCCHAH2535535** ml Cond CONAIRE JG HAH-25, circular D=355/400 mm y 0,5 mm 35 pct figuras, doble pared helic
Precio: 133.42
Fabricación y suministro de conductos CONAIRE JG CLIMA HAH-25 de geometría circular, doble pared helicoidal de acero galvanizado en caliente, calidad del acero DX51D+Z250/275, de diametro interior 355 mm y exterior 400 mm y 0,6mm de espesor según norma UNE-EN 1506, incorpora entre las dos paredes un aislamiento termico de lana mineral de 25 mm de espesor para montajes en el interior de los edificios, incluye parte proporcional estimada (35%) de accesorios circulares con sistema de unión por encaje, los cuáles incorporan junta de goma encastada en las bocas de conexión que le confieren la estanqueidad al aire CLASE D, incluye certificado de fabricación y de estanqueidad al aire del sistema.

| Código | Ud | Descripción | Rendimiento | Precio | Importe |
|---|---|---|---|---|---|
| 1MMR30H25005 | ml | TUBO HELICOIDAL GALVA JG DOBLE PARED HAH-25x3000 CONAIRE D=355 | 0.34 | 276.33 | 93.95 |
| 1MCO9H25005 | u | CODO GALVA 90º SEGMENTADO JG DOBLE PARED HAH-25 CONAIRE D=355 | 0.15 | 113.56 | 17.03 |
| 1MCO4H25005 | u | CODO GALVA 45º SEGMENTADO JG DOBLE PARED HAH-25 CONAIRE D=355 | 0.154 | 71.6 | 11.03 |
| 1MTS9H25005 | u | TE SIMPLE GALVA 90º SEGMENTADA JG DOBLE PARED HAH-25 CONAIRE D=355 | 0.023 | 135.68 | 3.12 |
| 1MRCH25010 | u | REDUCCION CONCENTRICA GALVA SEGMENTADA JG DOBLE PARED HAH-25 CONAIRE D=355/300 | 0.042 | 79.96 | 3.36 |
| CMEL007 | u | MANGUITO UNION GALVA SEGMENTADO JG VENT CONAIRE d=355 | 0.24 | 16.47 | 3.95 |
| CME008 | u | MANGUITO UNION GALVA SPIRO ST VENT-MU CONAIRE d=400 | 0.24 | 4.1 | 0.98 |
|  |  | Total |  |  | 133.42 |

**CCCHAH2535545** ml Cond CONAIRE JG HAH-25, circular D=355/400 mm y 0,5 mm 45 pct figuras, doble pared helic
Precio: 143.88
Fabricación y suministro de conductos CONAIRE JG CLIMA HAH-25 de geometría circular, doble pared helicoidal de acero galvanizado en caliente, calidad del acero DX51D+Z250/275, de diametro interior 355 mm y exterior 400 mm y 0,6mm de espesor según norma UNE-EN 1506, incorpora entre las dos paredes un aislamiento termico de lana mineral de 25 mm de espesor para montajes en el interior de los edificios, incluye parte proporcional estimada (45%) de accesorios circulares con sistema de unión por encaje, los cuáles incorporan junta de goma encastada en las bocas de conexión que le confieren la estanqueidad al aire CLASE D, incluye certificado de fabricación y de estanqueidad al aire del sistema.

| Código | Ud | Descripción | Rendimiento | Precio | Importe |
|---|---|---|---|---|---|
| 1MMR30H25005 | ml | TUBO HELICOIDAL GALVA JG DOBLE PARED HAH-25x3000 CONAIRE D=355 | 0.34 | 276.33 | 93.95 |
| 1MCO9H25005 | u | CODO GALVA 90º SEGMENTADO JG DOBLE PARED HAH-25 CONAIRE D=355 | 0.195 | 113.56 | 22.14 |
| 1MCO4H25005 | u | CODO GALVA 45º SEGMENTADO JG DOBLE PARED HAH-25 CONAIRE D=355 | 0.201 | 71.6 | 14.39 |
| 1MTS9H25005 | u | TE SIMPLE GALVA 90º SEGMENTADA JG DOBLE PARED HAH-25 CONAIRE D=355 | 0.03 | 135.68 | 4.07 |
| 1MRCH25010 | u | REDUCCION CONCENTRICA GALVA SEGMENTADA JG DOBLE PARED HAH-25 CONAIRE D=355/300 | 0.055 | 79.96 | 4.40 |
| CMEL007 | u | MANGUITO UNION GALVA SEGMENTADO JG VENT CONAIRE d=355 | 0.24 | 16.47 | 3.95 |
| CME008 | u | MANGUITO UNION GALVA SPIRO ST VENT-MU CONAIRE d=400 | 0.24 | 4.1 | 0.98 |
|  |  | Total |  |  | 143.88 |

**CCCHAH2535555** ml Cond CONAIRE JG HAH-25, circular D=355/400 mm y 0,5 mm 55 pct figuras, doble pared helic
Precio: 154.35
Fabricación y suministro de conductos CONAIRE JG CLIMA HAH-25 de geometría circular, doble pared helicoidal de acero galvanizado en caliente, calidad del acero DX51D+Z250/275, de diametro interior 355 mm y exterior 400 mm y 0,6mm de espesor según norma UNE-EN 1506, incorpora entre las dos paredes un aislamiento termico de lana mineral de 25 mm de espesor para montajes en el interior de los edificios, incluye parte proporcional estimada (55%) de accesorios circulares con sistema de unión por encaje, los cuáles incorporan junta de goma encastada en las bocas de conexión que le confieren la estanqueidad al aire CLASE D, incluye certificado de fabricación y de estanqueidad al aire del sistema.

| Código | Ud | Descripción | Rendimiento | Precio | Importe |
|---|---|---|---|---|---|
| 1MMR30H25005 | ml | TUBO HELICOIDAL GALVA JG DOBLE PARED HAH-25x3000 CONAIRE D=355 | 0.34 | 276.33 | 93.95 |
| 1MCO9H25005 | u | CODO GALVA 90º SEGMENTADO JG DOBLE PARED HAH-25 CONAIRE D=355 | 0.24 | 113.56 | 27.25 |
| 1MCO4H25005 | u | CODO GALVA 45º SEGMENTADO JG DOBLE PARED HAH-25 CONAIRE D=355 | 0.248 | 71.6 | 17.76 |
| 1MTS9H25005 | u | TE SIMPLE GALVA 90º SEGMENTADA JG DOBLE PARED HAH-25 CONAIRE D=355 | 0.037 | 135.68 | 5.02 |
| 1MRCH25010 | u | REDUCCION CONCENTRICA GALVA SEGMENTADA JG DOBLE PARED HAH-25 CONAIRE D=355/300 | 0.068 | 79.96 | 5.44 |
| CMEL007 | u | MANGUITO UNION GALVA SEGMENTADO JG VENT CONAIRE d=355 | 0.24 | 16.47 | 3.95 |
| CME008 | u | MANGUITO UNION GALVA SPIRO ST VENT-MU CONAIRE d=400 | 0.24 | 4.1 | 0.98 |
|  |  | Total |  |  | 154.35 |

###### CCCHAH25400 DOBLE PARED D=400/450 mm

**CCCHAH2540015** ml Cond CONAIRE JG HAH-25, circular D=400/450 mm y 0,5 mm 15 pct figuras, doble pared helic
Precio: 127.06
Fabricación y suministro de conductos CONAIRE JG CLIMA HAH-25 de geometría circular, doble pared helicoidal de acero galvanizado en caliente, calidad del acero DX51D+Z250/275, de diametro interior 400 mm y exterior 450 mm y 0,6mm de espesor según norma UNE-EN 1506, incorpora entre las dos paredes un aislamiento termico de lana mineral de 25 mm de espesor para montajes en el interior de los edificios, incluye parte proporcional estimada (15%) de accesorios circulares con sistema de unión por encaje, los cuáles incorporan junta de goma encastada en las bocas de conexión que le confieren la estanqueidad al aire CLASE D, incluye certificado de fabricación y de estanqueidad al aire del sistema.

| Código | Ud | Descripción | Rendimiento | Precio | Importe |
|---|---|---|---|---|---|
| 1MMR30H25006 | ml | TUBO HELICOIDAL GALVA JG DOBLE PARED HAH-25x3000 CONAIRE D=400 | 0.34 | 307.99 | 104.72 |
| 1MCO9H25006 | u | CODO GALVA 90º SEGMENTADO JG DOBLE PARED HAH-25 CONAIRE D=400 | 0.061 | 132.53 | 8.08 |
| 1MCO4H25006 | u | CODO GALVA 45º SEGMENTADO JG DOBLE PARED HAH-25 CONAIRE D=400 | 0.062 | 87.28 | 5.41 |
| 1MTS9H25006 | u | TE SIMPLE GALVA 90º SEGMENTADA JG DOBLE PARED HAH-25 CONAIRE D=400 | 0.01 | 155.25 | 1.55 |
| 1MRCH25015 | u | REDUCCION CONCENTRICA GALVA SEGMENTADA JG DOBLE PARED HAH-25 CONAIRE D=400/355 | 0.017 | 92.21 | 1.57 |
| CMEL008 | u | MANGUITO UNION GALVA SEGMENTADO JG VENT CONAIRE d=400 | 0.24 | 19.2 | 4.61 |
| CME009 | u | MANGUITO UNION GALVA SPIRO ST VENT-MU CONAIRE d=450 | 0.24 | 4.66 | 1.12 |
|  |  | Total |  |  | 127.06 |

**CCCHAH2540025** ml Cond CONAIRE JG HAH-25, circular D=400/450 mm y 0,5 mm 25 pct figuras, doble pared helic
Precio: 139.64
Fabricación y suministro de conductos CONAIRE JG CLIMA HAH-25 de geometría circular, doble pared helicoidal de acero galvanizado en caliente, calidad del acero DX51D+Z250/275, de diametro interior 400 mm y exterior 450 mm y 0,6mm de espesor según norma UNE-EN 1506, incorpora entre las dos paredes un aislamiento termico de lana mineral de 25 mm de espesor para montajes en el interior de los edificios, incluye parte proporcional estimada (25%) de accesorios circulares con sistema de unión por encaje, los cuáles incorporan junta de goma encastada en las bocas de conexión que le confieren la estanqueidad al aire CLASE D, incluye certificado de fabricación y de estanqueidad al aire del sistema.

| Código | Ud | Descripción | Rendimiento | Precio | Importe |
|---|---|---|---|---|---|
| 1MMR30H25006 | ml | TUBO HELICOIDAL GALVA JG DOBLE PARED HAH-25x3000 CONAIRE D=400 | 0.34 | 307.99 | 104.72 |
| 1MCO9H25006 | u | CODO GALVA 90º SEGMENTADO JG DOBLE PARED HAH-25 CONAIRE D=400 | 0.107 | 132.53 | 14.18 |
| 1MCO4H25006 | u | CODO GALVA 45º SEGMENTADO JG DOBLE PARED HAH-25 CONAIRE D=400 | 0.11 | 87.28 | 9.60 |
| 1MTS9H25006 | u | TE SIMPLE GALVA 90º SEGMENTADA JG DOBLE PARED HAH-25 CONAIRE D=400 | 0.017 | 155.25 | 2.64 |
| 1MRCH25015 | u | REDUCCION CONCENTRICA GALVA SEGMENTADA JG DOBLE PARED HAH-25 CONAIRE D=400/355 | 0.03 | 92.21 | 2.77 |
| CMEL008 | u | MANGUITO UNION GALVA SEGMENTADO JG VENT CONAIRE d=400 | 0.24 | 19.2 | 4.61 |
| CME009 | u | MANGUITO UNION GALVA SPIRO ST VENT-MU CONAIRE d=450 | 0.24 | 4.66 | 1.12 |
|  |  | Total |  |  | 139.64 |

**CCCHAH2540035** ml Cond CONAIRE JG HAH-25, circular D=400/450 mm y 0,5 mm 35 pct figuras, doble pared helic
Precio: 152.53
Fabricación y suministro de conductos CONAIRE JG CLIMA HAH-25 de geometría circular, doble pared helicoidal de acero galvanizado en caliente, calidad del acero DX51D+Z250/275, de diametro interior 400 mm y exterior 450 mm y 0,6mm de espesor según norma UNE-EN 1506, incorpora entre las dos paredes un aislamiento termico de lana mineral de 25 mm de espesor para montajes en el interior de los edificios, incluye parte proporcional estimada (35%) de accesorios circulares con sistema de unión por encaje, los cuáles incorporan junta de goma encastada en las bocas de conexión que le confieren la estanqueidad al aire CLASE D, incluye certificado de fabricación y de estanqueidad al aire del sistema.

| Código | Ud | Descripción | Rendimiento | Precio | Importe |
|---|---|---|---|---|---|
| 1MMR30H25006 | ml | TUBO HELICOIDAL GALVA JG DOBLE PARED HAH-25x3000 CONAIRE D=400 | 0.34 | 307.99 | 104.72 |
| 1MCO9H25006 | u | CODO GALVA 90º SEGMENTADO JG DOBLE PARED HAH-25 CONAIRE D=400 | 0.154 | 132.53 | 20.41 |
| 1MCO4H25006 | u | CODO GALVA 45º SEGMENTADO JG DOBLE PARED HAH-25 CONAIRE D=400 | 0.159 | 87.28 | 13.88 |
| 1MTS9H25006 | u | TE SIMPLE GALVA 90º SEGMENTADA JG DOBLE PARED HAH-25 CONAIRE D=400 | 0.024 | 155.25 | 3.73 |
| 1MRCH25015 | u | REDUCCION CONCENTRICA GALVA SEGMENTADA JG DOBLE PARED HAH-25 CONAIRE D=400/355 | 0.044 | 92.21 | 4.06 |
| CMEL008 | u | MANGUITO UNION GALVA SEGMENTADO JG VENT CONAIRE d=400 | 0.24 | 19.2 | 4.61 |
| CME009 | u | MANGUITO UNION GALVA SPIRO ST VENT-MU CONAIRE d=450 | 0.24 | 4.66 | 1.12 |
|  |  | Total |  |  | 152.53 |

**CCCHAH2540045** ml Cond CONAIRE JG HAH-25, circular D=400/450 mm y 0,5 mm 45 pct figuras, doble pared helic
Precio: 165.39
Fabricación y suministro de conductos CONAIRE JG CLIMA HAH-25 de geometría circular, doble pared helicoidal de acero galvanizado en caliente, calidad del acero DX51D+Z250/275, de diametro interior 400 mm y exterior 450 mm y 0,6mm de espesor según norma UNE-EN 1506, incorpora entre las dos paredes un aislamiento termico de lana mineral de 25 mm de espesor para montajes en el interior de los edificios, incluye parte proporcional estimada (45%) de accesorios circulares con sistema de unión por encaje, los cuáles incorporan junta de goma encastada en las bocas de conexión que le confieren la estanqueidad al aire CLASE D, incluye certificado de fabricación y de estanqueidad al aire del sistema.

| Código | Ud | Descripción | Rendimiento | Precio | Importe |
|---|---|---|---|---|---|
| 1MMR30H25006 | ml | TUBO HELICOIDAL GALVA JG DOBLE PARED HAH-25x3000 CONAIRE D=400 | 0.34 | 307.99 | 104.72 |
| 1MCO9H25006 | u | CODO GALVA 90º SEGMENTADO JG DOBLE PARED HAH-25 CONAIRE D=400 | 0.201 | 132.53 | 26.64 |
| 1MCO4H25006 | u | CODO GALVA 45º SEGMENTADO JG DOBLE PARED HAH-25 CONAIRE D=400 | 0.207 | 87.28 | 18.07 |
| 1MTS9H25006 | u | TE SIMPLE GALVA 90º SEGMENTADA JG DOBLE PARED HAH-25 CONAIRE D=400 | 0.032 | 155.25 | 4.97 |
| 1MRCH25015 | u | REDUCCION CONCENTRICA GALVA SEGMENTADA JG DOBLE PARED HAH-25 CONAIRE D=400/355 | 0.057 | 92.21 | 5.26 |
| CMEL008 | u | MANGUITO UNION GALVA SEGMENTADO JG VENT CONAIRE d=400 | 0.24 | 19.2 | 4.61 |
| CME009 | u | MANGUITO UNION GALVA SPIRO ST VENT-MU CONAIRE d=450 | 0.24 | 4.66 | 1.12 |
|  |  | Total |  |  | 165.39 |

**CCCHAH2540055** ml Cond CONAIRE JG HAH-25, circular D=400/450 mm y 0,5 mm 55 pct figuras, doble pared helic
Precio: 178.08
Fabricación y suministro de conductos CONAIRE JG CLIMA HAH-25 de geometría circular, doble pared helicoidal de acero galvanizado en caliente, calidad del acero DX51D+Z250/275, de diametro interior 400 mm y exterior 450 mm y 0,6mm de espesor según norma UNE-EN 1506, incorpora entre las dos paredes un aislamiento termico de lana mineral de 25 mm de espesor para montajes en el interior de los edificios, incluye parte proporcional estimada (55%) de accesorios circulares con sistema de unión por encaje, los cuáles incorporan junta de goma encastada en las bocas de conexión que le confieren la estanqueidad al aire CLASE D, incluye certificado de fabricación y de estanqueidad al aire del sistema.

| Código | Ud | Descripción | Rendimiento | Precio | Importe |
|---|---|---|---|---|---|
| 1MMR30H25006 | ml | TUBO HELICOIDAL GALVA JG DOBLE PARED HAH-25x3000 CONAIRE D=400 | 0.34 | 307.99 | 104.72 |
| 1MCO9H25006 | u | CODO GALVA 90º SEGMENTADO JG DOBLE PARED HAH-25 CONAIRE D=400 | 0.248 | 132.53 | 32.87 |
| 1MCO4H25006 | u | CODO GALVA 45º SEGMENTADO JG DOBLE PARED HAH-25 CONAIRE D=400 | 0.255 | 87.28 | 22.26 |
| 1MTS9H25006 | u | TE SIMPLE GALVA 90º SEGMENTADA JG DOBLE PARED HAH-25 CONAIRE D=400 | 0.039 | 155.25 | 6.05 |
| 1MRCH25015 | u | REDUCCION CONCENTRICA GALVA SEGMENTADA JG DOBLE PARED HAH-25 CONAIRE D=400/355 | 0.07 | 92.21 | 6.45 |
| CMEL008 | u | MANGUITO UNION GALVA SEGMENTADO JG VENT CONAIRE d=400 | 0.24 | 19.2 | 4.61 |
| CME009 | u | MANGUITO UNION GALVA SPIRO ST VENT-MU CONAIRE d=450 | 0.24 | 4.66 | 1.12 |
|  |  | Total |  |  | 178.08 |

###### CCCHAH25450 DOBLE PARED D=450/500 mm

**CCCHAH2545015** ml Cond CONAIRE JG HAH-25, circular D=450/500 mm y 0,5 mm 15 pct figuras, doble pared helic
Precio: 149.24
Fabricación y suministro de conductos CONAIRE JG CLIMA HAH-25 de geometría circular, doble pared helicoidal de acero galvanizado en caliente, calidad del acero DX51D+Z250/275, de diametro interior 450 mm y exterior 500 mm y 0,6mm de espesor según norma UNE-EN 1506, incorpora entre las dos paredes un aislamiento termico de lana mineral de 25 mm de espesor para montajes en el interior de los edificios, incluye parte proporcional estimada (15%) de accesorios circulares con sistema de unión por encaje, los cuáles incorporan junta de goma encastada en las bocas de conexión que le confieren la estanqueidad al aire CLASE D, incluye certificado de fabricación y de estanqueidad al aire del sistema.

| Código | Ud | Descripción | Rendimiento | Precio | Importe |
|---|---|---|---|---|---|
| 1MMR30H25007 | ml | TUBO HELICOIDAL GALVA JG DOBLE PARED HAH-25x3000 CONAIRE D=450 | 0.34 | 363.96 | 123.75 |
| 1MCO9H25007 | u | CODO GALVA 90º SEGMENTADO JG DOBLE PARED HAH-25 CONAIRE D=450 | 0.056 | 171.65 | 9.61 |
| 1MCO4H25007 | u | CODO GALVA 45º SEGMENTADO JG DOBLE PARED HAH-25 CONAIRE D=450 | 0.06 | 104.62 | 6.28 |
| 1MTS9H25007 | u | TE SIMPLE GALVA 90º SEGMENTADA JG DOBLE PARED HAH-25 CONAIRE D=450 | 0.009 | 196.88 | 1.77 |
| 1MRCH25021 | u | REDUCCION CONCENTRICA GALVA SEGMENTADA JG DOBLE PARED HAH-25 CONAIRE D=450/400 | 0.014 | 112.44 | 1.57 |
| CMEL009 | u | MANGUITO UNION GALVA SEGMENTADO JG VENT CONAIRE d=450 | 0.24 | 20.75 | 4.98 |
| CME010 | u | MANGUITO UNION GALVA SPIRO ST VENT-MU CONAIRE d=500 | 0.24 | 5.32 | 1.28 |
|  |  | Total |  |  | 149.24 |

**CCCHAH2545025** ml Cond CONAIRE JG HAH-25, circular D=450/500 mm y 0,5 mm 25 pct figuras, doble pared helic
Precio: 164.05
Fabricación y suministro de conductos CONAIRE JG CLIMA HAH-25 de geometría circular, doble pared helicoidal de acero galvanizado en caliente, calidad del acero DX51D+Z250/275, de diametro interior 450 mm y exterior 500 mm y 0,6mm de espesor según norma UNE-EN 1506, incorpora entre las dos paredes un aislamiento termico de lana mineral de 25 mm de espesor para montajes en el interior de los edificios, incluye parte proporcional estimada (25%) de accesorios circulares con sistema de unión por encaje, los cuáles incorporan junta de goma encastada en las bocas de conexión que le confieren la estanqueidad al aire CLASE D, incluye certificado de fabricación y de estanqueidad al aire del sistema.

| Código | Ud | Descripción | Rendimiento | Precio | Importe |
|---|---|---|---|---|---|
| 1MMR30H25007 | ml | TUBO HELICOIDAL GALVA JG DOBLE PARED HAH-25x3000 CONAIRE D=450 | 0.34 | 363.96 | 123.75 |
| 1MCO9H25007 | u | CODO GALVA 90º SEGMENTADO JG DOBLE PARED HAH-25 CONAIRE D=450 | 0.099 | 171.65 | 16.99 |
| 1MCO4H25007 | u | CODO GALVA 45º SEGMENTADO JG DOBLE PARED HAH-25 CONAIRE D=450 | 0.106 | 104.62 | 11.09 |
| 1MTS9H25007 | u | TE SIMPLE GALVA 90º SEGMENTADA JG DOBLE PARED HAH-25 CONAIRE D=450 | 0.016 | 196.88 | 3.15 |
| 1MRCH25021 | u | REDUCCION CONCENTRICA GALVA SEGMENTADA JG DOBLE PARED HAH-25 CONAIRE D=450/400 | 0.025 | 112.44 | 2.81 |
| CMEL009 | u | MANGUITO UNION GALVA SEGMENTADO JG VENT CONAIRE d=450 | 0.24 | 20.75 | 4.98 |
| CME010 | u | MANGUITO UNION GALVA SPIRO ST VENT-MU CONAIRE d=500 | 0.24 | 5.32 | 1.28 |
|  |  | Total |  |  | 164.05 |

**CCCHAH2545035** ml Cond CONAIRE JG HAH-25, circular D=450/500 mm y 0,5 mm 35 pct figuras, doble pared helic
Precio: 179.06
Fabricación y suministro de conductos CONAIRE JG CLIMA HAH-25 de geometría circular, doble pared helicoidal de acero galvanizado en caliente, calidad del acero DX51D+Z250/275, de diametro interior 450 mm y exterior 500 mm y 0,6mm de espesor según norma UNE-EN 1506, incorpora entre las dos paredes un aislamiento termico de lana mineral de 25 mm de espesor para montajes en el interior de los edificios, incluye parte proporcional estimada (35%) de accesorios circulares con sistema de unión por encaje, los cuáles incorporan junta de goma encastada en las bocas de conexión que le confieren la estanqueidad al aire CLASE D, incluye certificado de fabricación y de estanqueidad al aire del sistema.

| Código | Ud | Descripción | Rendimiento | Precio | Importe |
|---|---|---|---|---|---|
| 1MMR30H25007 | ml | TUBO HELICOIDAL GALVA JG DOBLE PARED HAH-25x3000 CONAIRE D=450 | 0.34 | 363.96 | 123.75 |
| 1MCO9H25007 | u | CODO GALVA 90º SEGMENTADO JG DOBLE PARED HAH-25 CONAIRE D=450 | 0.142 | 171.65 | 24.37 |
| 1MCO4H25007 | u | CODO GALVA 45º SEGMENTADO JG DOBLE PARED HAH-25 CONAIRE D=450 | 0.152 | 104.62 | 15.90 |
| 1MTS9H25007 | u | TE SIMPLE GALVA 90º SEGMENTADA JG DOBLE PARED HAH-25 CONAIRE D=450 | 0.024 | 196.88 | 4.73 |
| 1MRCH25021 | u | REDUCCION CONCENTRICA GALVA SEGMENTADA JG DOBLE PARED HAH-25 CONAIRE D=450/400 | 0.036 | 112.44 | 4.05 |
| CMEL009 | u | MANGUITO UNION GALVA SEGMENTADO JG VENT CONAIRE d=450 | 0.24 | 20.75 | 4.98 |
| CME010 | u | MANGUITO UNION GALVA SPIRO ST VENT-MU CONAIRE d=500 | 0.24 | 5.32 | 1.28 |
|  |  | Total |  |  | 179.06 |

**CCCHAH2545045** ml Cond CONAIRE JG HAH-25, circular D=450/500 mm y 0,5 mm 45 pct figuras, doble pared helic
Precio: 193.86
Fabricación y suministro de conductos CONAIRE JG CLIMA HAH-25 de geometría circular, doble pared helicoidal de acero galvanizado en caliente, calidad del acero DX51D+Z250/275, de diametro interior 450 mm y exterior 500 mm y 0,6mm de espesor según norma UNE-EN 1506, incorpora entre las dos paredes un aislamiento termico de lana mineral de 25 mm de espesor para montajes en el interior de los edificios, incluye parte proporcional estimada (45%) de accesorios circulares con sistema de unión por encaje, los cuáles incorporan junta de goma encastada en las bocas de conexión que le confieren la estanqueidad al aire CLASE D, incluye certificado de fabricación y de estanqueidad al aire del sistema.

| Código | Ud | Descripción | Rendimiento | Precio | Importe |
|---|---|---|---|---|---|
| 1MMR30H25007 | ml | TUBO HELICOIDAL GALVA JG DOBLE PARED HAH-25x3000 CONAIRE D=450 | 0.34 | 363.96 | 123.75 |
| 1MCO9H25007 | u | CODO GALVA 90º SEGMENTADO JG DOBLE PARED HAH-25 CONAIRE D=450 | 0.185 | 171.65 | 31.76 |
| 1MCO4H25007 | u | CODO GALVA 45º SEGMENTADO JG DOBLE PARED HAH-25 CONAIRE D=450 | 0.198 | 104.62 | 20.71 |
| 1MTS9H25007 | u | TE SIMPLE GALVA 90º SEGMENTADA JG DOBLE PARED HAH-25 CONAIRE D=450 | 0.031 | 196.88 | 6.10 |
| 1MRCH25021 | u | REDUCCION CONCENTRICA GALVA SEGMENTADA JG DOBLE PARED HAH-25 CONAIRE D=450/400 | 0.047 | 112.44 | 5.28 |
| CMEL009 | u | MANGUITO UNION GALVA SEGMENTADO JG VENT CONAIRE d=450 | 0.24 | 20.75 | 4.98 |
| CME010 | u | MANGUITO UNION GALVA SPIRO ST VENT-MU CONAIRE d=500 | 0.24 | 5.32 | 1.28 |
|  |  | Total |  |  | 193.86 |

**CCCHAH2545055** ml Cond CONAIRE JG HAH-25, circular D=450/500 mm y 0,5 mm 55 pct figuras, doble pared helic
Precio: 208.57
Fabricación y suministro de conductos CONAIRE JG CLIMA HAH-25 de geometría circular, doble pared helicoidal de acero galvanizado en caliente, calidad del acero DX51D+Z250/275, de diametro interior 450 mm y exterior 500 mm y 0,6mm de espesor según norma UNE-EN 1506, incorpora entre las dos paredes un aislamiento termico de lana mineral de 25 mm de espesor para montajes en el interior de los edificios, incluye parte proporcional estimada (55%) de accesorios circulares con sistema de unión por encaje, los cuáles incorporan junta de goma encastada en las bocas de conexión que le confieren la estanqueidad al aire CLASE D, incluye certificado de fabricación y de estanqueidad al aire del sistema.

| Código | Ud | Descripción | Rendimiento | Precio | Importe |
|---|---|---|---|---|---|
| 1MMR30H25007 | ml | TUBO HELICOIDAL GALVA JG DOBLE PARED HAH-25x3000 CONAIRE D=450 | 0.34 | 363.96 | 123.75 |
| 1MCO9H25007 | u | CODO GALVA 90º SEGMENTADO JG DOBLE PARED HAH-25 CONAIRE D=450 | 0.228 | 171.65 | 39.14 |
| 1MCO4H25007 | u | CODO GALVA 45º SEGMENTADO JG DOBLE PARED HAH-25 CONAIRE D=450 | 0.244 | 104.62 | 25.53 |
| 1MTS9H25007 | u | TE SIMPLE GALVA 90º SEGMENTADA JG DOBLE PARED HAH-25 CONAIRE D=450 | 0.038 | 196.88 | 7.48 |
| 1MRCH25021 | u | REDUCCION CONCENTRICA GALVA SEGMENTADA JG DOBLE PARED HAH-25 CONAIRE D=450/400 | 0.057 | 112.44 | 6.41 |
| CMEL009 | u | MANGUITO UNION GALVA SEGMENTADO JG VENT CONAIRE d=450 | 0.24 | 20.75 | 4.98 |
| CME010 | u | MANGUITO UNION GALVA SPIRO ST VENT-MU CONAIRE d=500 | 0.24 | 5.32 | 1.28 |
|  |  | Total |  |  | 208.57 |

###### CCCHAH25500 DOBLE PARED D=500/560 mm

**CCCHAH2550015** ml Cond CONAIRE JG HAH-25, circular D=500/560 mm y 0,5 mm 15 pct figuras, doble pared helic
Precio: 175.58
Fabricación y suministro de conductos CONAIRE JG CLIMA HAH-25 de geometría circular, doble pared helicoidal de acero galvanizado en caliente, calidad del acero DX51D+Z250/275, de diametro interior 500 mm y exterior 560 mm y 0,7mm de espesor según norma UNE-EN 1506, incorpora entre las dos paredes un aislamiento termico de lana mineral de 25 mm de espesor para montajes en el interior de los edificios, incluye parte proporcional estimada (15%) de accesorios circulares con sistema de unión por encaje, los cuáles incorporan junta de goma encastada en las bocas de conexión que le confieren la estanqueidad al aire CLASE D, incluye certificado de fabricación y de estanqueidad al aire del sistema.

| Código | Ud | Descripción | Rendimiento | Precio | Importe |
|---|---|---|---|---|---|
| 1MMR30H25008 | ml | TUBO HELICOIDAL GALVA JG DOBLE PARED HAH-25x3000 CONAIRE D=500 | 0.34 | 430.53 | 146.38 |
| 1MCO9H25008 | u | CODO GALVA 90º SEGMENTADO JG DOBLE PARED HAH-25 CONAIRE D=500 | 0.05 | 213.29 | 10.66 |
| 1MCO4H25008 | u | CODO GALVA 45º SEGMENTADO JG DOBLE PARED HAH-25 CONAIRE D=500 | 0.054 | 126.93 | 6.85 |
| 1MTS9H25008 | u | TE SIMPLE GALVA 90º SEGMENTADA JG DOBLE PARED HAH-25 CONAIRE D=500 | 0.008 | 248.25 | 1.99 |
| 1MRCH25027 | u | REDUCCION CONCENTRICA GALVA SEGMENTADA JG DOBLE PARED HAH-25 CONAIRE D=500/450 | 0.018 | 143.59 | 2.58 |
| CMEL010 | u | MANGUITO UNION GALVA SEGMENTADO JG VENT CONAIRE d=500 | 0.24 | 23.22 | 5.57 |
| CME011 | u | MANGUITO UNION GALVA SPIRO ST VENT-MU CONAIRE d=560 | 0.24 | 6.47 | 1.55 |
|  |  | Total |  |  | 175.58 |

**CCCHAH2550025** ml Cond CONAIRE JG HAH-25, circular D=500/560 mm y 0,5 mm 25 pct figuras, doble pared helic
Precio: 192.53
Fabricación y suministro de conductos CONAIRE JG CLIMA HAH-25 de geometría circular, doble pared helicoidal de acero galvanizado en caliente, calidad del acero DX51D+Z250/275, de diametro interior 500 mm y exterior 560 mm y 0,7mm de espesor según norma UNE-EN 1506, incorpora entre las dos paredes un aislamiento termico de lana mineral de 25 mm de espesor para montajes en el interior de los edificios, incluye parte proporcional estimada (25%) de accesorios circulares con sistema de unión por encaje, los cuáles incorporan junta de goma encastada en las bocas de conexión que le confieren la estanqueidad al aire CLASE D, incluye certificado de fabricación y de estanqueidad al aire del sistema.

| Código | Ud | Descripción | Rendimiento | Precio | Importe |
|---|---|---|---|---|---|
| 1MMR30H25008 | ml | TUBO HELICOIDAL GALVA JG DOBLE PARED HAH-25x3000 CONAIRE D=500 | 0.34 | 430.53 | 146.38 |
| 1MCO9H25008 | u | CODO GALVA 90º SEGMENTADO JG DOBLE PARED HAH-25 CONAIRE D=500 | 0.088 | 213.29 | 18.77 |
| 1MCO4H25008 | u | CODO GALVA 45º SEGMENTADO JG DOBLE PARED HAH-25 CONAIRE D=500 | 0.096 | 126.93 | 12.19 |
| 1MTS9H25008 | u | TE SIMPLE GALVA 90º SEGMENTADA JG DOBLE PARED HAH-25 CONAIRE D=500 | 0.014 | 248.25 | 3.48 |
| 1MRCH25027 | u | REDUCCION CONCENTRICA GALVA SEGMENTADA JG DOBLE PARED HAH-25 CONAIRE D=500/450 | 0.032 | 143.59 | 4.59 |
| CMEL010 | u | MANGUITO UNION GALVA SEGMENTADO JG VENT CONAIRE d=500 | 0.24 | 23.22 | 5.57 |
| CME011 | u | MANGUITO UNION GALVA SPIRO ST VENT-MU CONAIRE d=560 | 0.24 | 6.47 | 1.55 |
|  |  | Total |  |  | 192.53 |

**CCCHAH2550035** ml Cond CONAIRE JG HAH-25, circular D=500/560 mm y 0,5 mm 35 pct figuras, doble pared helic
Precio: 209.58
Fabricación y suministro de conductos CONAIRE JG CLIMA HAH-25 de geometría circular, doble pared helicoidal de acero galvanizado en caliente, calidad del acero DX51D+Z250/275, de diametro interior 500 mm y exterior 560 mm y 0,7mm de espesor según norma UNE-EN 1506, incorpora entre las dos paredes un aislamiento termico de lana mineral de 25 mm de espesor para montajes en el interior de los edificios, incluye parte proporcional estimada (35%) de accesorios circulares con sistema de unión por encaje, los cuáles incorporan junta de goma encastada en las bocas de conexión que le confieren la estanqueidad al aire CLASE D, incluye certificado de fabricación y de estanqueidad al aire del sistema.

| Código | Ud | Descripción | Rendimiento | Precio | Importe |
|---|---|---|---|---|---|
| 1MMR30H25008 | ml | TUBO HELICOIDAL GALVA JG DOBLE PARED HAH-25x3000 CONAIRE D=500 | 0.34 | 430.53 | 146.38 |
| 1MCO9H25008 | u | CODO GALVA 90º SEGMENTADO JG DOBLE PARED HAH-25 CONAIRE D=500 | 0.126 | 213.29 | 26.87 |
| 1MCO4H25008 | u | CODO GALVA 45º SEGMENTADO JG DOBLE PARED HAH-25 CONAIRE D=500 | 0.137 | 126.93 | 17.39 |
| 1MTS9H25008 | u | TE SIMPLE GALVA 90º SEGMENTADA JG DOBLE PARED HAH-25 CONAIRE D=500 | 0.021 | 248.25 | 5.21 |
| 1MRCH25027 | u | REDUCCION CONCENTRICA GALVA SEGMENTADA JG DOBLE PARED HAH-25 CONAIRE D=500/450 | 0.046 | 143.59 | 6.61 |
| CMEL010 | u | MANGUITO UNION GALVA SEGMENTADO JG VENT CONAIRE d=500 | 0.24 | 23.22 | 5.57 |
| CME011 | u | MANGUITO UNION GALVA SPIRO ST VENT-MU CONAIRE d=560 | 0.24 | 6.47 | 1.55 |
|  |  | Total |  |  | 209.58 |

**CCCHAH2550045** ml Cond CONAIRE JG HAH-25, circular D=500/560 mm y 0,5 mm 45 pct figuras, doble pared helic
Precio: 226.52
Fabricación y suministro de conductos CONAIRE JG CLIMA HAH-25 de geometría circular, doble pared helicoidal de acero galvanizado en caliente, calidad del acero DX51D+Z250/275, de diametro interior 500 mm y exterior 560 mm y 0,7mm de espesor según norma UNE-EN 1506, incorpora entre las dos paredes un aislamiento termico de lana mineral de 25 mm de espesor para montajes en el interior de los edificios, incluye parte proporcional estimada (45%) de accesorios circulares con sistema de unión por encaje, los cuáles incorporan junta de goma encastada en las bocas de conexión que le confieren la estanqueidad al aire CLASE D, incluye certificado de fabricación y de estanqueidad al aire del sistema.

| Código | Ud | Descripción | Rendimiento | Precio | Importe |
|---|---|---|---|---|---|
| 1MMR30H25008 | ml | TUBO HELICOIDAL GALVA JG DOBLE PARED HAH-25x3000 CONAIRE D=500 | 0.34 | 430.53 | 146.38 |
| 1MCO9H25008 | u | CODO GALVA 90º SEGMENTADO JG DOBLE PARED HAH-25 CONAIRE D=500 | 0.164 | 213.29 | 34.98 |
| 1MCO4H25008 | u | CODO GALVA 45º SEGMENTADO JG DOBLE PARED HAH-25 CONAIRE D=500 | 0.179 | 126.93 | 22.72 |
| 1MTS9H25008 | u | TE SIMPLE GALVA 90º SEGMENTADA JG DOBLE PARED HAH-25 CONAIRE D=500 | 0.027 | 248.25 | 6.70 |
| 1MRCH25027 | u | REDUCCION CONCENTRICA GALVA SEGMENTADA JG DOBLE PARED HAH-25 CONAIRE D=500/450 | 0.06 | 143.59 | 8.62 |
| CMEL010 | u | MANGUITO UNION GALVA SEGMENTADO JG VENT CONAIRE d=500 | 0.24 | 23.22 | 5.57 |
| CME011 | u | MANGUITO UNION GALVA SPIRO ST VENT-MU CONAIRE d=560 | 0.24 | 6.47 | 1.55 |
|  |  | Total |  |  | 226.52 |

**CCCHAH2550055** ml Cond CONAIRE JG HAH-25, circular D=500/560 mm y 0,5 mm 55 pct figuras, doble pared helic
Precio: 243.45
Fabricación y suministro de conductos CONAIRE JG CLIMA HAH-25 de geometría circular, doble pared helicoidal de acero galvanizado en caliente, calidad del acero DX51D+Z250/275, de diametro interior 500 mm y exterior 560 mm y 0,7mm de espesor según norma UNE-EN 1506, incorpora entre las dos paredes un aislamiento termico de lana mineral de 25 mm de espesor para montajes en el interior de los edificios, incluye parte proporcional estimada (55%) de accesorios circulares con sistema de unión por encaje, los cuáles incorporan junta de goma encastada en las bocas de conexión que le confieren la estanqueidad al aire CLASE D, incluye certificado de fabricación y de estanqueidad al aire del sistema.

| Código | Ud | Descripción | Rendimiento | Precio | Importe |
|---|---|---|---|---|---|
| 1MMR30H25008 | ml | TUBO HELICOIDAL GALVA JG DOBLE PARED HAH-25x3000 CONAIRE D=500 | 0.34 | 430.53 | 146.38 |
| 1MCO9H25008 | u | CODO GALVA 90º SEGMENTADO JG DOBLE PARED HAH-25 CONAIRE D=500 | 0.202 | 213.29 | 43.08 |
| 1MCO4H25008 | u | CODO GALVA 45º SEGMENTADO JG DOBLE PARED HAH-25 CONAIRE D=500 | 0.221 | 126.93 | 28.05 |
| 1MTS9H25008 | u | TE SIMPLE GALVA 90º SEGMENTADA JG DOBLE PARED HAH-25 CONAIRE D=500 | 0.033 | 248.25 | 8.19 |
| 1MRCH25027 | u | REDUCCION CONCENTRICA GALVA SEGMENTADA JG DOBLE PARED HAH-25 CONAIRE D=500/450 | 0.074 | 143.59 | 10.63 |
| CMEL010 | u | MANGUITO UNION GALVA SEGMENTADO JG VENT CONAIRE d=500 | 0.24 | 23.22 | 5.57 |
| CME011 | u | MANGUITO UNION GALVA SPIRO ST VENT-MU CONAIRE d=560 | 0.24 | 6.47 | 1.55 |
|  |  | Total |  |  | 243.45 |

###### CCCHAH25560 DOBLE PARED D=560/630 mm

**CCCHAH2556015** ml Cond CONAIRE JG HAH-25, circular D=560/630 mm y 0,5 mm 15 pct figuras, doble pared helic
Precio: 180.4
Fabricación y suministro de conductos CONAIRE JG CLIMA HAH-25 de geometría circular, doble pared helicoidal de acero galvanizado en caliente, calidad del acero DX51D+Z250/275, de diametro interior 560 mm y exterior 630 mm y 0,7mm de espesor según norma UNE-EN 1506, incorpora entre las dos paredes un aislamiento termico de lana mineral de 25 mm de espesor para montajes en el interior de los edificios, incluye parte proporcional estimada (15%) de accesorios circulares con sistema de unión por encaje, los cuáles incorporan junta de goma encastada en las bocas de conexión que le confieren la estanqueidad al aire CLASE D, incluye certificado de fabricación y de estanqueidad al aire del sistema.

| Código | Ud | Descripción | Rendimiento | Precio | Importe |
|---|---|---|---|---|---|
| 1MMR30H25009 | ml | TUBO HELICOIDAL GALVA JG DOBLE PARED HAH-25x3000 CONAIRE D=560 | 0.34 | 466.7 | 158.68 |
| 1MCO4H25009 | u | CODO GALVA 45º SEGMENTADO JG DOBLE PARED HAH-25 CONAIRE D=560 | 0.053 | 151.8 | 8.05 |
| 1MTS9H25009 | u | TE SIMPLE GALVA 90º SEGMENTADA JG DOBLE PARED HAH-25 CONAIRE D=560 | 0.008 | 286.48 | 2.29 |
| 1MRCH25034 | u | REDUCCION CONCENTRICA GALVA SEGMENTADA JG DOBLE PARED HAH-25 CONAIRE D=560/500 | 0.019 | 166.3 | 3.16 |
| CMEL011 | u | MANGUITO UNION GALVA SEGMENTADO JG VENT CONAIRE d=560 | 0.24 | 26.27 | 6.30 |
| CME013 | u | MANGUITO UNION GALVA SPIRO ST VENT-MU CONAIRE d=630 | 0.24 | 8.02 | 1.92 |
|  |  | Total |  |  | 180.4 |

**CCCHAH2556025** ml Cond CONAIRE JG HAH-25, circular D=560/630 mm y 0,5 mm 25 pct figuras, doble pared helic
Precio: 190.68
Fabricación y suministro de conductos CONAIRE JG CLIMA HAH-25 de geometría circular, doble pared helicoidal de acero galvanizado en caliente, calidad del acero DX51D+Z250/275, de diametro interior 560 mm y exterior 630 mm y 0,7mm de espesor según norma UNE-EN 1506, incorpora entre las dos paredes un aislamiento termico de lana mineral de 25 mm de espesor para montajes en el interior de los edificios, incluye parte proporcional estimada (25%) de accesorios circulares con sistema de unión por encaje, los cuáles incorporan junta de goma encastada en las bocas de conexión que le confieren la estanqueidad al aire CLASE D, incluye certificado de fabricación y de estanqueidad al aire del sistema.

| Código | Ud | Descripción | Rendimiento | Precio | Importe |
|---|---|---|---|---|---|
| 1MMR30H25009 | ml | TUBO HELICOIDAL GALVA JG DOBLE PARED HAH-25x3000 CONAIRE D=560 | 0.34 | 466.7 | 158.68 |
| 1MCO4H25009 | u | CODO GALVA 45º SEGMENTADO JG DOBLE PARED HAH-25 CONAIRE D=560 | 0.093 | 151.8 | 14.12 |
| 1MTS9H25009 | u | TE SIMPLE GALVA 90º SEGMENTADA JG DOBLE PARED HAH-25 CONAIRE D=560 | 0.014 | 286.48 | 4.01 |
| 1MRCH25034 | u | REDUCCION CONCENTRICA GALVA SEGMENTADA JG DOBLE PARED HAH-25 CONAIRE D=560/500 | 0.034 | 166.3 | 5.65 |
| CMEL011 | u | MANGUITO UNION GALVA SEGMENTADO JG VENT CONAIRE d=560 | 0.24 | 26.27 | 6.30 |
| CME013 | u | MANGUITO UNION GALVA SPIRO ST VENT-MU CONAIRE d=630 | 0.24 | 8.02 | 1.92 |
|  |  | Total |  |  | 190.68 |

**CCCHAH2556035** ml Cond CONAIRE JG HAH-25, circular D=560/630 mm y 0,5 mm 35 pct figuras, doble pared helic
Precio: 201.12
Fabricación y suministro de conductos CONAIRE JG CLIMA HAH-25 de geometría circular, doble pared helicoidal de acero galvanizado en caliente, calidad del acero DX51D+Z250/275, de diametro interior 560 mm y exterior 630 mm y 0,7mm de espesor según norma UNE-EN 1506, incorpora entre las dos paredes un aislamiento termico de lana mineral de 25 mm de espesor para montajes en el interior de los edificios, incluye parte proporcional estimada (35%) de accesorios circulares con sistema de unión por encaje, los cuáles incorporan junta de goma encastada en las bocas de conexión que le confieren la estanqueidad al aire CLASE D, incluye certificado de fabricación y de estanqueidad al aire del sistema.

| Código | Ud | Descripción | Rendimiento | Precio | Importe |
|---|---|---|---|---|---|
| 1MMR30H25009 | ml | TUBO HELICOIDAL GALVA JG DOBLE PARED HAH-25x3000 CONAIRE D=560 | 0.34 | 466.7 | 158.68 |
| 1MCO4H25009 | u | CODO GALVA 45º SEGMENTADO JG DOBLE PARED HAH-25 CONAIRE D=560 | 0.134 | 151.8 | 20.34 |
| 1MTS9H25009 | u | TE SIMPLE GALVA 90º SEGMENTADA JG DOBLE PARED HAH-25 CONAIRE D=560 | 0.02 | 286.48 | 5.73 |
| 1MRCH25034 | u | REDUCCION CONCENTRICA GALVA SEGMENTADA JG DOBLE PARED HAH-25 CONAIRE D=560/500 | 0.049 | 166.3 | 8.15 |
| CMEL011 | u | MANGUITO UNION GALVA SEGMENTADO JG VENT CONAIRE d=560 | 0.24 | 26.27 | 6.30 |
| CME013 | u | MANGUITO UNION GALVA SPIRO ST VENT-MU CONAIRE d=630 | 0.24 | 8.02 | 1.92 |
|  |  | Total |  |  | 201.12 |

**CCCHAH2556045** ml Cond CONAIRE JG HAH-25, circular D=560/630 mm y 0,5 mm 45 pct figuras, doble pared helic
Precio: 211.68
Fabricación y suministro de conductos CONAIRE JG CLIMA HAH-25 de geometría circular, doble pared helicoidal de acero galvanizado en caliente, calidad del acero DX51D+Z250/275, de diametro interior 560 mm y exterior 630 mm y 0,7mm de espesor según norma UNE-EN 1506, incorpora entre las dos paredes un aislamiento termico de lana mineral de 25 mm de espesor para montajes en el interior de los edificios, incluye parte proporcional estimada (45%) de accesorios circulares con sistema de unión por encaje, los cuáles incorporan junta de goma encastada en las bocas de conexión que le confieren la estanqueidad al aire CLASE D, incluye certificado de fabricación y de estanqueidad al aire del sistema.

| Código | Ud | Descripción | Rendimiento | Precio | Importe |
|---|---|---|---|---|---|
| 1MMR30H25009 | ml | TUBO HELICOIDAL GALVA JG DOBLE PARED HAH-25x3000 CONAIRE D=560 | 0.34 | 466.7 | 158.68 |
| 1MCO4H25009 | u | CODO GALVA 45º SEGMENTADO JG DOBLE PARED HAH-25 CONAIRE D=560 | 0.174 | 151.8 | 26.41 |
| 1MTS9H25009 | u | TE SIMPLE GALVA 90º SEGMENTADA JG DOBLE PARED HAH-25 CONAIRE D=560 | 0.027 | 286.48 | 7.73 |
| 1MRCH25034 | u | REDUCCION CONCENTRICA GALVA SEGMENTADA JG DOBLE PARED HAH-25 CONAIRE D=560/500 | 0.064 | 166.3 | 10.64 |
| CMEL011 | u | MANGUITO UNION GALVA SEGMENTADO JG VENT CONAIRE d=560 | 0.24 | 26.27 | 6.30 |
| CME013 | u | MANGUITO UNION GALVA SPIRO ST VENT-MU CONAIRE d=630 | 0.24 | 8.02 | 1.92 |
|  |  | Total |  |  | 211.68 |

**CCCHAH2556055** ml Cond CONAIRE JG HAH-25, circular D=560/630 mm y 0,5 mm 55 pct figuras, doble pared helic
Precio: 222.13
Fabricación y suministro de conductos CONAIRE JG CLIMA HAH-25 de geometría circular, doble pared helicoidal de acero galvanizado en caliente, calidad del acero DX51D+Z250/275, de diametro interior 560 mm y exterior 630 mm y 0,7 mm de espesor según norma UNE-EN 1506, incorpora entre las dos paredes un aislamiento termico de lana mineral de 25 mm de espesor para montajes en el interior de los edificios, incluye parte proporcional estimada (55%) de accesorios circulares con sistema de unión por encaje, los cuáles incorporan junta de goma encastada en las bocas de conexión que le confieren la estanqueidad al aire CLASE D, incluye certificado de fabricación y de estanqueidad al aire del sistema.

| Código | Ud | Descripción | Rendimiento | Precio | Importe |
|---|---|---|---|---|---|
| 1MMR30H25009 | ml | TUBO HELICOIDAL GALVA JG DOBLE PARED HAH-25x3000 CONAIRE D=560 | 0.34 | 466.7 | 158.68 |
| 1MCO4H25009 | u | CODO GALVA 45º SEGMENTADO JG DOBLE PARED HAH-25 CONAIRE D=560 | 0.215 | 151.8 | 32.64 |
| 1MTS9H25009 | u | TE SIMPLE GALVA 90º SEGMENTADA JG DOBLE PARED HAH-25 CONAIRE D=560 | 0.033 | 286.48 | 9.45 |
| 1MRCH25034 | u | REDUCCION CONCENTRICA GALVA SEGMENTADA JG DOBLE PARED HAH-25 CONAIRE D=560/500 | 0.079 | 166.3 | 13.14 |
| CMEL011 | u | MANGUITO UNION GALVA SEGMENTADO JG VENT CONAIRE d=560 | 0.24 | 26.27 | 6.30 |
| CME013 | u | MANGUITO UNION GALVA SPIRO ST VENT-MU CONAIRE d=630 | 0.24 | 8.02 | 1.92 |
|  |  | Total |  |  | 222.13 |

###### 040103020102 Espesor 50 mm

###### CCCHAH50150 DOBLE PARED D=150/200 mm

**CCCHAH5015015** ml Cond CONAIRE JG HAH-50, circular D=150/250 mm y 0,5 mm 15 pct figuras, doble pared helic
Precio: 42.15
Fabricación y suministro de conductos CONAIRE JG CLIMA HAH-50 de geometría circular, doble pared helicoidal de acero galvanizado en caliente, calidad del acero DX51D+Z250/275, de diametro interior 150 mm y exterior 250 mm y 0,5mm de espesor según norma UNE-EN 1506, incorpora entre las dos paredes un aislamiento termico de lana mineral de 25 mm de espesor para montajes en el interior de los edificios, incluye parte proporcional estimada (15%) de accesorios circulares con sistema de unión por encaje, los cuáles incorporan junta de goma encastada en las bocas de conexión que le confieren la estanqueidad al aire CLASE D, incluye certificado de fabricación y de estanqueidad al aire del sistema.

| Código | Ud | Descripción | Rendimiento | Precio | Importe |
|---|---|---|---|---|---|
| 1MMR30H50001 | ml | TUBO RECTO HELICOIDAL GALVA JG DOBLE PARED HAH-50x3000 CONAIRE D=150 | 0.34 | 97.31 | 33.09 |
| 1MCO9H50001 | u | CODO GALVA 90º SEGMENTADO JG DOBLE PARED HAH-50 CONAIRE D=150 | 0.05 | 58.39 | 2.92 |
| 1MCO4H50001 | u | CODO GALVA 45º SEGMENTADO JG DOBLE PARED HAH-50 CONAIRE D=150 | 0.05 | 39.99 | 2.00 |
| 1MTS9H50001 | u | TE SIMPLE GALVA 90º SEGMENTADA JG DOBLE PARED HAH-50 CONAIRE D=150 | 0.008 | 70.42 | 0.56 |
| 1MRCH50001 | u | REDUCCION CONCENTRICA GALVA SEGMENTADA JG DOBLE PARED HAH-50 CONAIRE D=200/150 | 0.01 | 50.33 | 0.50 |
| CMEL003 | u | MANGUITO UNION GALVA SEGMENTADO JG VENT CONAIRE d=150 | 0.24 | 9.97 | 2.39 |
| CME005 | u | MANGUITO UNION GALVA SPIRO ST VENT-MU CONAIRE d=250 | 0.24 | 2.88 | 0.69 |
|  |  | Total |  |  | 42.15 |

**CCCHAH5015025** ml Cond CONAIRE JG HAH-50, circular D=150/250 mm y 0,5 mm 25 pct figuras, doble pared helic
Precio: 46.9
Fabricación y suministro de conductos CONAIRE JG CLIMA HAH-50 de geometría circular, doble pared helicoidal de acero galvanizado en caliente, calidad del acero DX51D+Z250/275, de diametro 150 mm y exterior 250 mm y 0,5mm de espesor según norma UNE-EN 1506, incorpora entre las dos paredes un aislamiento termico de lana mineral de 25 mm de espesor para montajes en el interior de los edificios, incluye parte proporcional estimada (25%) de accesorios circulares con sistema de unión por encaje, los cuáles incorporan junta de goma encastada en las bocas de conexión que le confieren la estanqueidad al aire CLASE D, incluye certificado de fabricación y de estanqueidad al aire del sistema.

| Código | Ud | Descripción | Rendimiento | Precio | Importe |
|---|---|---|---|---|---|
| 1MMR30H50001 | ml | TUBO RECTO HELICOIDAL GALVA JG DOBLE PARED HAH-50x3000 CONAIRE D=150 | 0.34 | 97.31 | 33.09 |
| 1MCO9H50001 | u | CODO GALVA 90º SEGMENTADO JG DOBLE PARED HAH-50 CONAIRE D=150 | 0.089 | 58.39 | 5.20 |
| 1MCO4H50001 | u | CODO GALVA 45º SEGMENTADO JG DOBLE PARED HAH-50 CONAIRE D=150 | 0.089 | 39.99 | 3.56 |
| 1MTS9H50001 | u | TE SIMPLE GALVA 90º SEGMENTADA JG DOBLE PARED HAH-50 CONAIRE D=150 | 0.015 | 70.42 | 1.06 |
| 1MRCH50001 | u | REDUCCION CONCENTRICA GALVA SEGMENTADA JG DOBLE PARED HAH-50 CONAIRE D=200/150 | 0.018 | 50.33 | 0.91 |
| CMEL003 | u | MANGUITO UNION GALVA SEGMENTADO JG VENT CONAIRE d=150 | 0.24 | 9.97 | 2.39 |
| CME005 | u | MANGUITO UNION GALVA SPIRO ST VENT-MU CONAIRE d=250 | 0.24 | 2.88 | 0.69 |
|  |  | Total |  |  | 46.9 |

**CCCHAH5015035** ml Cond CONAIRE JG HAH-50, circular D=150/250 mm y 0,5 mm 35 pct figuras, doble pared helic
Precio: 51.5
Fabricación y suministro de conductos CONAIRE JG CLIMA HAH-50 de geometría circular, doble pared helicoidal de acero galvanizado en caliente, calidad del acero DX51D+Z250/275, de diametro 150 mm y exterior 250 mm y 0,5mm de espesor según norma UNE-EN 1506, incorpora entre las dos paredes un aislamiento termico de lana mineral de 25 mm de espesor para montajes en el interior de los edificios, incluye parte proporcional estimada (35%) de accesorios circulares con sistema de unión por encaje, los cuáles incorporan junta de goma encastada en las bocas de conexión que le confieren la estanqueidad al aire CLASE D, incluye certificado de fabricación y de estanqueidad al aire del sistema.

| Código | Ud | Descripción | Rendimiento | Precio | Importe |
|---|---|---|---|---|---|
| 1MMR30H50001 | ml | TUBO RECTO HELICOIDAL GALVA JG DOBLE PARED HAH-50x3000 CONAIRE D=150 | 0.34 | 97.31 | 33.09 |
| 1MCO9H50001 | u | CODO GALVA 90º SEGMENTADO JG DOBLE PARED HAH-50 CONAIRE D=150 | 0.128 | 58.39 | 7.47 |
| 1MCO4H50001 | u | CODO GALVA 45º SEGMENTADO JG DOBLE PARED HAH-50 CONAIRE D=150 | 0.128 | 39.99 | 5.12 |
| 1MTS9H50001 | u | TE SIMPLE GALVA 90º SEGMENTADA JG DOBLE PARED HAH-50 CONAIRE D=150 | 0.021 | 70.42 | 1.48 |
| 1MRCH50001 | u | REDUCCION CONCENTRICA GALVA SEGMENTADA JG DOBLE PARED HAH-50 CONAIRE D=200/150 | 0.025 | 50.33 | 1.26 |
| CMEL003 | u | MANGUITO UNION GALVA SEGMENTADO JG VENT CONAIRE d=150 | 0.24 | 9.97 | 2.39 |
| CME005 | u | MANGUITO UNION GALVA SPIRO ST VENT-MU CONAIRE d=250 | 0.24 | 2.88 | 0.69 |
|  |  | Total |  |  | 51.5 |

**CCCHAH5015045** ml Cond CONAIRE JG HAH-50, circular D=150/250 mm y 0,5 mm 45 pct figuras, doble pared helic
Precio: 56.1
Fabricación y suministro de conductos CONAIRE JG CLIMA HAH-50 de geometría circular, doble pared helicoidal de acero galvanizado en caliente, calidad del acero DX51D+Z250/275, de diametro 150 mm y exterior 250 mm y 0,5mm de espesor según norma UNE-EN 1506, incorpora entre las dos paredes un aislamiento termico de lana mineral de 25 mm de espesor para montajes en el interior de los edificios, incluye parte proporcional estimada (45%) de accesorios circulares con sistema de unión por encaje, los cuáles incorporan junta de goma encastada en las bocas de conexión que le confieren la estanqueidad al aire CLASE D, incluye certificado de fabricación y de estanqueidad al aire del sistema.

| Código | Ud | Descripción | Rendimiento | Precio | Importe |
|---|---|---|---|---|---|
| 1MMR30H50001 | ml | TUBO RECTO HELICOIDAL GALVA JG DOBLE PARED HAH-50x3000 CONAIRE D=150 | 0.34 | 97.31 | 33.09 |
| 1MCO9H50001 | u | CODO GALVA 90º SEGMENTADO JG DOBLE PARED HAH-50 CONAIRE D=150 | 0.166 | 58.39 | 9.69 |
| 1MCO4H50001 | u | CODO GALVA 45º SEGMENTADO JG DOBLE PARED HAH-50 CONAIRE D=150 | 0.167 | 39.99 | 6.68 |
| 1MTS9H50001 | u | TE SIMPLE GALVA 90º SEGMENTADA JG DOBLE PARED HAH-50 CONAIRE D=150 | 0.027 | 70.42 | 1.90 |
| 1MRCH50001 | u | REDUCCION CONCENTRICA GALVA SEGMENTADA JG DOBLE PARED HAH-50 CONAIRE D=200/150 | 0.033 | 50.33 | 1.66 |
| CMEL003 | u | MANGUITO UNION GALVA SEGMENTADO JG VENT CONAIRE d=150 | 0.24 | 9.97 | 2.39 |
| CME005 | u | MANGUITO UNION GALVA SPIRO ST VENT-MU CONAIRE d=250 | 0.24 | 2.88 | 0.69 |
|  |  | Total |  |  | 56.1 |

**CCCHAH5015055** ml Cond CONAIRE JG HAH-50, circular D=150/250 mm y 0,5 mm 55 pct figuras, doble pared helic
Precio: 60.79
Fabricación y suministro de conductos CONAIRE JG CLIMA HAH-50 de geometría circular, doble pared helicoidal de acero galvanizado en caliente, calidad del acero DX51D+Z250/275, de diametro 150 mm y exterior 250 mm y 0,5mm de espesor según norma UNE-EN 1506, incorpora entre las dos paredes un aislamiento termico de lana mineral de 25 mm de espesor para montajes en el interior de los edificios, incluye parte proporcional estimada (55%) de accesorios circulares con sistema de unión por encaje, los cuáles incorporan junta de goma encastada en las bocas de conexión que le confieren la estanqueidad al aire CLASE D, incluye certificado de fabricación y de estanqueidad al aire del sistema.

| Código | Ud | Descripción | Rendimiento | Precio | Importe |
|---|---|---|---|---|---|
| 1MMR30H50001 | ml | TUBO RECTO HELICOIDAL GALVA JG DOBLE PARED HAH-50x3000 CONAIRE D=150 | 0.34 | 97.31 | 33.09 |
| 1MCO9H50001 | u | CODO GALVA 90º SEGMENTADO JG DOBLE PARED HAH-50 CONAIRE D=150 | 0.205 | 58.39 | 11.97 |
| 1MCO4H50001 | u | CODO GALVA 45º SEGMENTADO JG DOBLE PARED HAH-50 CONAIRE D=150 | 0.205 | 39.99 | 8.20 |
| 1MTS9H50001 | u | TE SIMPLE GALVA 90º SEGMENTADA JG DOBLE PARED HAH-50 CONAIRE D=150 | 0.034 | 70.42 | 2.39 |
| 1MRCH50001 | u | REDUCCION CONCENTRICA GALVA SEGMENTADA JG DOBLE PARED HAH-50 CONAIRE D=200/150 | 0.041 | 50.33 | 2.06 |
| CMEL003 | u | MANGUITO UNION GALVA SEGMENTADO JG VENT CONAIRE d=150 | 0.24 | 9.97 | 2.39 |
| CME005 | u | MANGUITO UNION GALVA SPIRO ST VENT-MU CONAIRE d=250 | 0.24 | 2.88 | 0.69 |
|  |  | Total |  |  | 60.79 |

###### CCCHAH50200 DOBLE PARED D=200/300 mm

**CCCHAH5020015** ml Cond CONAIRE JG HAH-50, circular D=200/300 mm y 0,5 mm 15 pct figuras, doble pared helic
Precio: 52.32
Fabricación y suministro de conductos CONAIRE JG CLIMA HAH-50 de geometría circular, doble pared helicoidal de acero galvanizado en caliente, calidad del acero DX51D+Z250/275, de Diametro interior 200 mm y exterior 300 mm y 0,5mm de espesor según norma UNE-EN 1506, incorpora entre las dos paredes un aislamiento termico de lana mineral de 25 mm de espesor para montajes en el interior de los edificios, incluye parte proporcional estimada (15%) de accesorios circulares con sistema de unión por encaje, los cuáles incorporan junta de goma encastada en las bocas de conexión que le confieren la estanqueidad al aire CLASE D, incluye certificado de fabricación y de estanqueidad al aire del sistema.

| Código | Ud | Descripción | Rendimiento | Precio | Importe |
|---|---|---|---|---|---|
| 1MMR30H50002 | ml | TUBO RECTO HELICOIDAL GALVA JG DOBLE PARED HAH-50x3000 CONAIRE D=200 | 0.34 | 117.17 | 39.84 |
| 1MCO9H50002 | u | CODO GALVA 90º SEGMENTADO JG DOBLE PARED HAH-50 CONAIRE D=200 | 0.068 | 66.32 | 4.51 |
| 1MCO4H50002 | u | CODO GALVA 45º SEGMENTADO JG DOBLE PARED HAH-50 CONAIRE D=200 | 0.069 | 44.1 | 3.04 |
| 1MTS9H50002 | u | TE SIMPLE GALVA 90º SEGMENTADA JG DOBLE PARED HAH-50 CONAIRE D=200 | 0.01 | 77.1 | 0.77 |
| 1MRCH50001 | u | REDUCCION CONCENTRICA GALVA SEGMENTADA JG DOBLE PARED HAH-50 CONAIRE D=200/150 | 0.016 | 50.33 | 0.81 |
| CMEL004 | u | MANGUITO UNION GALVA SEGMENTADO JG VENT CONAIRE d=200 | 0.24 | 10.86 | 2.61 |
| CME006 | u | MANGUITO UNION GALVA SPIRO ST VENT-MU CONAIRE d=300 | 0.24 | 3.07 | 0.74 |
|  |  | Total |  |  | 52.32 |

**CCCHAH5020025** ml Cond CONAIRE JG HAH-50, circular D=200/300 mm y 0,5 mm 25 pct figuras, doble pared helic
Precio: 59.35
Fabricación y suministro de conductos CONAIRE JG CLIMA HAH-50 de geometría circular, doble pared helicoidal de acero galvanizado en caliente, calidad del acero DX51D+Z250/275, de Diametro interior 200 mm y exterior 300 mm y 0,5mm de espesor según norma UNE-EN 1506, incorpora entre las dos paredes un aislamiento termico de lana mineral de 25 mm de espesor para montajes en el interior de los edificios, incluye parte proporcional estimada (25%) de accesorios circulares con sistema de unión por encaje, los cuáles incorporan junta de goma encastada en las bocas de conexión que le confieren la estanqueidad al aire CLASE D, incluye certificado de fabricación y de estanqueidad al aire del sistema.

| Código | Ud | Descripción | Rendimiento | Precio | Importe |
|---|---|---|---|---|---|
| 1MMR30H50002 | ml | TUBO RECTO HELICOIDAL GALVA JG DOBLE PARED HAH-50x3000 CONAIRE D=200 | 0.34 | 117.17 | 39.84 |
| 1MCO9H50002 | u | CODO GALVA 90º SEGMENTADO JG DOBLE PARED HAH-50 CONAIRE D=200 | 0.121 | 66.32 | 8.02 |
| 1MCO4H50002 | u | CODO GALVA 45º SEGMENTADO JG DOBLE PARED HAH-50 CONAIRE D=200 | 0.121 | 44.1 | 5.34 |
| 1MTS9H50002 | u | TE SIMPLE GALVA 90º SEGMENTADA JG DOBLE PARED HAH-50 CONAIRE D=200 | 0.018 | 77.1 | 1.39 |
| 1MRCH50001 | u | REDUCCION CONCENTRICA GALVA SEGMENTADA JG DOBLE PARED HAH-50 CONAIRE D=200/150 | 0.028 | 50.33 | 1.41 |
| CMEL004 | u | MANGUITO UNION GALVA SEGMENTADO JG VENT CONAIRE d=200 | 0.24 | 10.86 | 2.61 |
| CME006 | u | MANGUITO UNION GALVA SPIRO ST VENT-MU CONAIRE d=300 | 0.24 | 3.07 | 0.74 |
|  |  | Total |  |  | 59.35 |

**CCCHAH5020035** ml Cond CONAIRE JG HAH-50, circular D=200/300 mm y 0,5 mm 35 pct figuras, doble pared helic
Precio: 66.41
Fabricación y suministro de conductos CONAIRE JG CLIMA HAH-50 de geometría circular, doble pared helicoidal de acero galvanizado en caliente, calidad del acero DX51D+Z250/275, de Diametro interior 200 mm y exterior 300 mm y 0,5mm de espesor según norma UNE-EN 1506, incorpora entre las dos paredes un aislamiento termico de lana mineral de 25 mm de espesor para montajes en el interior de los edificios, incluye parte proporcional estimada (35%) de accesorios circulares con sistema de unión por encaje, los cuáles incorporan junta de goma encastada en las bocas de conexión que le confieren la estanqueidad al aire CLASE D, incluye certificado de fabricación y de estanqueidad al aire del sistema.

| Código | Ud | Descripción | Rendimiento | Precio | Importe |
|---|---|---|---|---|---|
| 1MMR30H50002 | ml | TUBO RECTO HELICOIDAL GALVA JG DOBLE PARED HAH-50x3000 CONAIRE D=200 | 0.34 | 117.17 | 39.84 |
| 1MCO9H50002 | u | CODO GALVA 90º SEGMENTADO JG DOBLE PARED HAH-50 CONAIRE D=200 | 0.174 | 66.32 | 11.54 |
| 1MCO4H50002 | u | CODO GALVA 45º SEGMENTADO JG DOBLE PARED HAH-50 CONAIRE D=200 | 0.174 | 44.1 | 7.67 |
| 1MTS9H50002 | u | TE SIMPLE GALVA 90º SEGMENTADA JG DOBLE PARED HAH-50 CONAIRE D=200 | 0.026 | 77.1 | 2.00 |
| 1MRCH50001 | u | REDUCCION CONCENTRICA GALVA SEGMENTADA JG DOBLE PARED HAH-50 CONAIRE D=200/150 | 0.04 | 50.33 | 2.01 |
| CMEL004 | u | MANGUITO UNION GALVA SEGMENTADO JG VENT CONAIRE d=200 | 0.24 | 10.86 | 2.61 |
| CME006 | u | MANGUITO UNION GALVA SPIRO ST VENT-MU CONAIRE d=300 | 0.24 | 3.07 | 0.74 |
|  |  | Total |  |  | 66.41 |

**CCCHAH5020045** ml Cond CONAIRE JG HAH-50, circular D=200/300 mm y 0,5 mm 45 pct figuras, doble pared helic
Precio: 73.41
Fabricación y suministro de conductos CONAIRE JG CLIMA HAH-50 de geometría circular, doble pared helicoidal de acero galvanizado en caliente, calidad del acero DX51D+Z250/275, de Diametro interior 200 mm y exterior 300 mm y 0,5mm de espesor según norma UNE-EN 1506, incorpora entre las dos paredes un aislamiento termico de lana mineral de 25 mm de espesor para montajes en el interior de los edificios, incluye parte proporcional estimada (45%) de accesorios circulares con sistema de unión por encaje, los cuáles incorporan junta de goma encastada en las bocas de conexión que le confieren la estanqueidad al aire CLASE D, incluye certificado de fabricación y de estanqueidad al aire del sistema.

| Código | Ud | Descripción | Rendimiento | Precio | Importe |
|---|---|---|---|---|---|
| 1MMR30H50002 | ml | TUBO RECTO HELICOIDAL GALVA JG DOBLE PARED HAH-50x3000 CONAIRE D=200 | 0.34 | 117.17 | 39.84 |
| 1MCO9H50002 | u | CODO GALVA 90º SEGMENTADO JG DOBLE PARED HAH-50 CONAIRE D=200 | 0.227 | 66.32 | 15.05 |
| 1MCO4H50002 | u | CODO GALVA 45º SEGMENTADO JG DOBLE PARED HAH-50 CONAIRE D=200 | 0.227 | 44.1 | 10.01 |
| 1MTS9H50002 | u | TE SIMPLE GALVA 90º SEGMENTADA JG DOBLE PARED HAH-50 CONAIRE D=200 | 0.033 | 77.1 | 2.54 |
| 1MRCH50001 | u | REDUCCION CONCENTRICA GALVA SEGMENTADA JG DOBLE PARED HAH-50 CONAIRE D=200/150 | 0.052 | 50.33 | 2.62 |
| CMEL004 | u | MANGUITO UNION GALVA SEGMENTADO JG VENT CONAIRE d=200 | 0.24 | 10.86 | 2.61 |
| CME006 | u | MANGUITO UNION GALVA SPIRO ST VENT-MU CONAIRE d=300 | 0.24 | 3.07 | 0.74 |
|  |  | Total |  |  | 73.41 |

**CCCHAH5020055** ml Cond CONAIRE JG HAH-50, circular D=200/300 mm y 0,5 mm 55 pct figuras, doble pared helic
Precio: 80.37
Fabricación y suministro de conductos CONAIRE JG CLIMA HAH-50 de geometría circular, doble pared helicoidal de acero galvanizado en caliente, calidad del acero DX51D+Z250/275, de Diametro interior 200 mm y exterior 300 mm y 0,5mm de espesor según norma UNE-EN 1506, incorpora entre las dos paredes un aislamiento termico de lana mineral de 25 mm de espesor para montajes en el interior de los edificios, incluye parte proporcional estimada (55%) de accesorios circulares con sistema de unión por encaje, los cuáles incorporan junta de goma encastada en las bocas de conexión que le confieren la estanqueidad al aire CLASE D, incluye certificado de fabricación y de estanqueidad al aire del sistema.

| Código | Ud | Descripción | Rendimiento | Precio | Importe |
|---|---|---|---|---|---|
| 1MMR30H50002 | ml | TUBO RECTO HELICOIDAL GALVA JG DOBLE PARED HAH-50x3000 CONAIRE D=200 | 0.34 | 117.17 | 39.84 |
| 1MCO9H50002 | u | CODO GALVA 90º SEGMENTADO JG DOBLE PARED HAH-50 CONAIRE D=200 | 0.279 | 66.32 | 18.50 |
| 1MCO4H50002 | u | CODO GALVA 45º SEGMENTADO JG DOBLE PARED HAH-50 CONAIRE D=200 | 0.279 | 44.1 | 12.30 |
| 1MTS9H50002 | u | TE SIMPLE GALVA 90º SEGMENTADA JG DOBLE PARED HAH-50 CONAIRE D=200 | 0.041 | 77.1 | 3.16 |
| 1MRCH50001 | u | REDUCCION CONCENTRICA GALVA SEGMENTADA JG DOBLE PARED HAH-50 CONAIRE D=200/150 | 0.064 | 50.33 | 3.22 |
| CMEL004 | u | MANGUITO UNION GALVA SEGMENTADO JG VENT CONAIRE d=200 | 0.24 | 10.86 | 2.61 |
| CME006 | u | MANGUITO UNION GALVA SPIRO ST VENT-MU CONAIRE d=300 | 0.24 | 3.07 | 0.74 |
|  |  | Total |  |  | 80.37 |

###### CCCHAH50250 DOBLE PARED D=250/355 mm

**CCCHAH5025015** ml Cond CONAIRE JG HAH-50, circular D=250/355 mm y 0,5 mm 15 pct figuras, doble pared helic
Precio: 62.42
Fabricación y suministro de conductos CONAIRE JG CLIMA HAH-50 de geometría circular, doble pared helicoidal de acero galvanizado en caliente, calidad del acero DX51D+Z250/275, de Diametro interior 250 mm y exterior 355 mm y 0,5mm de espesor según norma UNE-EN 1506, incorpora entre las dos paredes un aislamiento termico de lana mineral de 25 mm de espesor para montajes en el interior de los edificios, incluye parte proporcional estimada (15%) de accesorios circulares con sistema de unión por encaje, los cuáles incorporan junta de goma encastada en las bocas de conexión que le confieren la estanqueidad al aire CLASE D, incluye certificado de fabricación y de estanqueidad al aire del sistema.

| Código | Ud | Descripción | Rendimiento | Precio | Importe |
|---|---|---|---|---|---|
| 1MMR30H50003 | ml | TUBO RECTO HELICOIDAL GALVA JG DOBLE PARED HAH-50x3000 CONAIRE D=250 | 0.34 | 148.1 | 50.35 |
| 1MCO9H50003 | u | CODO GALVA 90º SEGMENTADO JG DOBLE PARED HAH-50 CONAIRE D=250 | 0.054 | 83.72 | 4.52 |
| 1MCO4H50003 | u | CODO GALVA 45º SEGMENTADO JG DOBLE PARED HAH-50 CONAIRE D=250 | 0.055 | 53.8 | 2.96 |
| 1MTS9H50003 | u | TE SIMPLE GALVA 90º SEGMENTADA JG DOBLE PARED HAH-50 CONAIRE D=250 | 0.008 | 102.03 | 0.82 |
| 1MRCH50003 | u | REDUCCION CONCENTRICA GALVA SEGMENTADA JG DOBLE PARED HAH-50 CONAIRE D=250/200 | 0.014 | 57.96 | 0.81 |
| CMEL005 | u | MANGUITO UNION GALVA SEGMENTADO JG VENT CONAIRE d=250 | 0.24 | 8.71 | 2.09 |
| CME007 | u | MANGUITO UNION GALVA SPIRO ST VENT-MU CONAIRE d=355 | 0.24 | 3.61 | 0.87 |
|  |  | Total |  |  | 62.42 |

**CCCHAH5025025** ml Cond CONAIRE JG HAH-50, circular D=250/355 mm y 0,5 mm 25 pct figuras, doble pared helic
Precio: 69.6
Fabricación y suministro de conductos CONAIRE JG CLIMA HAH-50 de geometría circular, doble pared helicoidal de acero galvanizado en caliente, calidad del acero DX51D+Z250/275, de Diametro interior 250 mm y exterior 355 mm y 0,5mm de espesor según norma UNE-EN 1506, incorpora entre las dos paredes un aislamiento termico de lana mineral de 25 mm de espesor para montajes en el interior de los edificios, incluye parte proporcional estimada (25%) de accesorios circulares con sistema de unión por encaje, los cuáles incorporan junta de goma encastada en las bocas de conexión que le confieren la estanqueidad al aire CLASE D, incluye certificado de fabricación y de estanqueidad al aire del sistema.

| Código | Ud | Descripción | Rendimiento | Precio | Importe |
|---|---|---|---|---|---|
| 1MMR30H50003 | ml | TUBO RECTO HELICOIDAL GALVA JG DOBLE PARED HAH-50x3000 CONAIRE D=250 | 0.34 | 148.1 | 50.35 |
| 1MCO9H50003 | u | CODO GALVA 90º SEGMENTADO JG DOBLE PARED HAH-50 CONAIRE D=250 | 0.096 | 83.72 | 8.04 |
| 1MCO4H50003 | u | CODO GALVA 45º SEGMENTADO JG DOBLE PARED HAH-50 CONAIRE D=250 | 0.098 | 53.8 | 5.27 |
| 1MTS9H50003 | u | TE SIMPLE GALVA 90º SEGMENTADA JG DOBLE PARED HAH-50 CONAIRE D=250 | 0.015 | 102.03 | 1.53 |
| 1MRCH50003 | u | REDUCCION CONCENTRICA GALVA SEGMENTADA JG DOBLE PARED HAH-50 CONAIRE D=250/200 | 0.025 | 57.96 | 1.45 |
| CMEL005 | u | MANGUITO UNION GALVA SEGMENTADO JG VENT CONAIRE d=250 | 0.24 | 8.71 | 2.09 |
| CME007 | u | MANGUITO UNION GALVA SPIRO ST VENT-MU CONAIRE d=355 | 0.24 | 3.61 | 0.87 |
|  |  | Total |  |  | 69.6 |

**CCCHAH5025035** ml Cond CONAIRE JG HAH-50, circular D=250/355 mm y 0,5 mm 35 pct figuras, doble pared helic
Precio: 76.68
Fabricación y suministro de conductos CONAIRE JG CLIMA HAH-50 de geometría circular, doble pared helicoidal de acero galvanizado en caliente, calidad del acero DX51D+Z250/275, de Diametro interior 250 mm y exterior 355 mm y 0,5mm de espesor según norma UNE-EN 1506, incorpora entre las dos paredes un aislamiento termico de lana mineral de 25 mm de espesor para montajes en el interior de los edificios, incluye parte proporcional estimada (35%) de accesorios circulares con sistema de unión por encaje, los cuáles incorporan junta de goma encastada en las bocas de conexión que le confieren la estanqueidad al aire CLASE D, incluye certificado de fabricación y de estanqueidad al aire del sistema.

| Código | Ud | Descripción | Rendimiento | Precio | Importe |
|---|---|---|---|---|---|
| 1MMR30H50003 | ml | TUBO RECTO HELICOIDAL GALVA JG DOBLE PARED HAH-50x3000 CONAIRE D=250 | 0.34 | 148.1 | 50.35 |
| 1MCO9H50003 | u | CODO GALVA 90º SEGMENTADO JG DOBLE PARED HAH-50 CONAIRE D=250 | 0.138 | 83.72 | 11.55 |
| 1MCO4H50003 | u | CODO GALVA 45º SEGMENTADO JG DOBLE PARED HAH-50 CONAIRE D=250 | 0.141 | 53.8 | 7.59 |
| 1MTS9H50003 | u | TE SIMPLE GALVA 90º SEGMENTADA JG DOBLE PARED HAH-50 CONAIRE D=250 | 0.021 | 102.03 | 2.14 |
| 1MRCH50003 | u | REDUCCION CONCENTRICA GALVA SEGMENTADA JG DOBLE PARED HAH-50 CONAIRE D=250/200 | 0.036 | 57.96 | 2.09 |
| CMEL005 | u | MANGUITO UNION GALVA SEGMENTADO JG VENT CONAIRE d=250 | 0.24 | 8.71 | 2.09 |
| CME007 | u | MANGUITO UNION GALVA SPIRO ST VENT-MU CONAIRE d=355 | 0.24 | 3.61 | 0.87 |
|  |  | Total |  |  | 76.68 |

**CCCHAH5025045** ml Cond CONAIRE JG HAH-50, circular D=250/355 mm y 0,5 mm 45 pct figuras, doble pared helic
Precio: 83.76
Fabricación y suministro de conductos CONAIRE JG CLIMA HAH-50 de geometría circular, doble pared helicoidal de acero galvanizado en caliente, calidad del acero DX51D+Z250/275, de Diametro interior 250 mm y exterior 355 mm y 0,5mm de espesor según norma UNE-EN 1506, incorpora entre las dos paredes un aislamiento termico de lana mineral de 25 mm de espesor para montajes en el interior de los edificios, incluye parte proporcional estimada (45%) de accesorios circulares con sistema de unión por encaje, los cuáles incorporan junta de goma encastada en las bocas de conexión que le confieren la estanqueidad al aire CLASE D, incluye certificado de fabricación y de estanqueidad al aire del sistema.

| Código | Ud | Descripción | Rendimiento | Precio | Importe |
|---|---|---|---|---|---|
| 1MMR30H50003 | ml | TUBO RECTO HELICOIDAL GALVA JG DOBLE PARED HAH-50x3000 CONAIRE D=250 | 0.34 | 148.1 | 50.35 |
| 1MCO9H50003 | u | CODO GALVA 90º SEGMENTADO JG DOBLE PARED HAH-50 CONAIRE D=250 | 0.18 | 83.72 | 15.07 |
| 1MCO4H50003 | u | CODO GALVA 45º SEGMENTADO JG DOBLE PARED HAH-50 CONAIRE D=250 | 0.183 | 53.8 | 9.85 |
| 1MTS9H50003 | u | TE SIMPLE GALVA 90º SEGMENTADA JG DOBLE PARED HAH-50 CONAIRE D=250 | 0.028 | 102.03 | 2.86 |
| 1MRCH50003 | u | REDUCCION CONCENTRICA GALVA SEGMENTADA JG DOBLE PARED HAH-50 CONAIRE D=250/200 | 0.046 | 57.96 | 2.67 |
| CMEL005 | u | MANGUITO UNION GALVA SEGMENTADO JG VENT CONAIRE d=250 | 0.24 | 8.71 | 2.09 |
| CME007 | u | MANGUITO UNION GALVA SPIRO ST VENT-MU CONAIRE d=355 | 0.24 | 3.61 | 0.87 |
|  |  | Total |  |  | 83.76 |

**CCCHAH5025055** ml Cond CONAIRE JG HAH-50, circular D=250/355 mm y 0,5 mm 55 pct figuras, doble pared helic
Precio: 90.83
Fabricación y suministro de conductos CONAIRE JG CLIMA HAH-50 de geometría circular, doble pared helicoidal de acero galvanizado en caliente, calidad del acero DX51D+Z250/275, de Diametro interior 250 mm y exterior 355 mm y 0,5 mm de espesor según norma UNE-EN 1506, incorpora entre las dos paredes un aislamiento termico de lana mineral de 25 mm de espesor para montajes en el interior de los edificios, incluye parte proporcional estimada (55%) de accesorios circulares con sistema de unión por encaje, los cuáles incorporan junta de goma encastada en las bocas de conexión que le confieren la estanqueidad al aire CLASE D, incluye certificado de fabricación y de estanqueidad al aire del sistema.

| Código | Ud | Descripción | Rendimiento | Precio | Importe |
|---|---|---|---|---|---|
| 1MMR30H50003 | ml | TUBO RECTO HELICOIDAL GALVA JG DOBLE PARED HAH-50x3000 CONAIRE D=250 | 0.34 | 148.1 | 50.35 |
| 1MCO9H50003 | u | CODO GALVA 90º SEGMENTADO JG DOBLE PARED HAH-50 CONAIRE D=250 | 0.222 | 83.72 | 18.59 |
| 1MCO4H50003 | u | CODO GALVA 45º SEGMENTADO JG DOBLE PARED HAH-50 CONAIRE D=250 | 0.226 | 53.8 | 12.16 |
| 1MTS9H50003 | u | TE SIMPLE GALVA 90º SEGMENTADA JG DOBLE PARED HAH-50 CONAIRE D=250 | 0.034 | 102.03 | 3.47 |
| 1MRCH50003 | u | REDUCCION CONCENTRICA GALVA SEGMENTADA JG DOBLE PARED HAH-50 CONAIRE D=250/200 | 0.057 | 57.96 | 3.30 |
| CMEL005 | u | MANGUITO UNION GALVA SEGMENTADO JG VENT CONAIRE d=250 | 0.24 | 8.71 | 2.09 |
| CME007 | u | MANGUITO UNION GALVA SPIRO ST VENT-MU CONAIRE d=355 | 0.24 | 3.61 | 0.87 |
|  |  | Total |  |  | 90.83 |

###### CCCHAH50300 DOBLE PARED D=300/400 mm

**CCCHAH5030015** ml Cond CONAIRE JG HAH-50, circular D=300/400 mm y 0,5 mm 15 pct figuras, doble pared helic
Precio: 74.76
Fabricación y suministro de conductos CONAIRE JG CLIMA HAH-50 de geometría circular, doble pared helicoidal de acero galvanizado en caliente, calidad del acero DX51D+Z250/275, de Diametro interior 300 mm y exterior 400 mm y 0,5mm de espesor según norma UNE-EN 1506, incorpora entre las dos paredes un aislamiento termico de lana mineral de 25 mm de espesor para montajes en el interior de los edificios, incluye parte proporcional estimada (15%) de accesorios circulares con sistema de unión por encaje, los cuáles incorporan junta de goma encastada en las bocas de conexión que le confieren la estanqueidad al aire CLASE D, incluye certificado de fabricación y de estanqueidad al aire del sistema.

| Código | Ud | Descripción | Rendimiento | Precio | Importe |
|---|---|---|---|---|---|
| 1MMR30H50004 | ml | TUBO RECTO HELICOIDAL GALVA JG DOBLE PARED HAH-50x3000 CONAIRE D=300 | 0.34 | 171.75 | 58.40 |
| 1MCO9H50004 | u | CODO GALVA 90º SEGMENTADO JG DOBLE PARED HAH-50 CONAIRE D=300 | 0.061 | 98.06 | 5.98 |
| 1MCO4H50004 | u | CODO GALVA 45º SEGMENTADO JG DOBLE PARED HAH-50 CONAIRE D=300 | 0.061 | 62.68 | 3.82 |
| 1MTS9H50004 | u | TE SIMPLE GALVA 90º SEGMENTADA JG DOBLE PARED HAH-50 CONAIRE D=300 | 0.009 | 116.12 | 1.05 |
| 1MRCH50006 | u | REDUCCION CONCENTRICA GALVA SEGMENTADA JG DOBLE PARED HAH-50 CONAIRE D=300/250 | 0.015 | 70.06 | 1.05 |
| CMEL006 | u | MANGUITO UNION GALVA SEGMENTADO JG VENT CONAIRE d=300 | 0.24 | 14.49 | 3.48 |
| CME008 | u | MANGUITO UNION GALVA SPIRO ST VENT-MU CONAIRE d=400 | 0.24 | 4.1 | 0.98 |
|  |  | Total |  |  | 74.76 |

**CCCHAH5030025** ml Cond CONAIRE JG HAH-50, circular D=300/400 mm y 0,5 mm 25 pct figuras, doble pared helic
Precio: 83.81
Fabricación y suministro de conductos CONAIRE JG CLIMA HAH-50 de geometría circular, doble pared helicoidal de acero galvanizado en caliente, calidad del acero DX51D+Z250/275, de Diametro interior 300 mm y exterior 400 mm y 0,5mm de espesor según norma UNE-EN 1506, incorpora entre las dos paredes un aislamiento termico de lana mineral de 25 mm de espesor para montajes en el interior de los edificios, incluye parte proporcional estimada (25%) de accesorios circulares con sistema de unión por encaje, los cuáles incorporan junta de goma encastada en las bocas de conexión que le confieren la estanqueidad al aire CLASE D, incluye certificado de fabricación y de estanqueidad al aire del sistema.

| Código | Ud | Descripción | Rendimiento | Precio | Importe |
|---|---|---|---|---|---|
| 1MMR30H50004 | ml | TUBO RECTO HELICOIDAL GALVA JG DOBLE PARED HAH-50x3000 CONAIRE D=300 | 0.34 | 171.75 | 58.40 |
| 1MCO9H50004 | u | CODO GALVA 90º SEGMENTADO JG DOBLE PARED HAH-50 CONAIRE D=300 | 0.107 | 98.06 | 10.49 |
| 1MCO4H50004 | u | CODO GALVA 45º SEGMENTADO JG DOBLE PARED HAH-50 CONAIRE D=300 | 0.109 | 62.68 | 6.83 |
| 1MTS9H50004 | u | TE SIMPLE GALVA 90º SEGMENTADA JG DOBLE PARED HAH-50 CONAIRE D=300 | 0.015 | 116.12 | 1.74 |
| 1MRCH50006 | u | REDUCCION CONCENTRICA GALVA SEGMENTADA JG DOBLE PARED HAH-50 CONAIRE D=300/250 | 0.027 | 70.06 | 1.89 |
| CMEL006 | u | MANGUITO UNION GALVA SEGMENTADO JG VENT CONAIRE d=300 | 0.24 | 14.49 | 3.48 |
| CME008 | u | MANGUITO UNION GALVA SPIRO ST VENT-MU CONAIRE d=400 | 0.24 | 4.1 | 0.98 |
|  |  | Total |  |  | 83.81 |

**CCCHAH5030035** ml Cond CONAIRE JG HAH-50, circular D=300/400 mm y 0,5 mm 35 pct figuras, doble pared helic
Precio: 92.95
Fabricación y suministro de conductos CONAIRE JG CLIMA HAH-50 de geometría circular, doble pared helicoidal de acero galvanizado en caliente, calidad del acero DX51D+Z250/275, de Diametro interior 300 mm y exterior 400 mm y 0,5mm de espesor según norma UNE-EN 1506, incorpora entre las dos paredes un aislamiento termico de lana mineral de 25 mm de espesor para montajes en el interior de los edificios, incluye parte proporcional estimada (35%) de accesorios circulares con sistema de unión por encaje, los cuáles incorporan junta de goma encastada en las bocas de conexión que le confieren la estanqueidad al aire CLASE D, incluye certificado de fabricación y de estanqueidad al aire del sistema.

| Código | Ud | Descripción | Rendimiento | Precio | Importe |
|---|---|---|---|---|---|
| 1MMR30H50004 | ml | TUBO RECTO HELICOIDAL GALVA JG DOBLE PARED HAH-50x3000 CONAIRE D=300 | 0.34 | 171.75 | 58.40 |
| 1MCO9H50004 | u | CODO GALVA 90º SEGMENTADO JG DOBLE PARED HAH-50 CONAIRE D=300 | 0.154 | 98.06 | 15.10 |
| 1MCO4H50004 | u | CODO GALVA 45º SEGMENTADO JG DOBLE PARED HAH-50 CONAIRE D=300 | 0.156 | 62.68 | 9.78 |
| 1MTS9H50004 | u | TE SIMPLE GALVA 90º SEGMENTADA JG DOBLE PARED HAH-50 CONAIRE D=300 | 0.022 | 116.12 | 2.55 |
| 1MRCH50006 | u | REDUCCION CONCENTRICA GALVA SEGMENTADA JG DOBLE PARED HAH-50 CONAIRE D=300/250 | 0.038 | 70.06 | 2.66 |
| CMEL006 | u | MANGUITO UNION GALVA SEGMENTADO JG VENT CONAIRE d=300 | 0.24 | 14.49 | 3.48 |
| CME008 | u | MANGUITO UNION GALVA SPIRO ST VENT-MU CONAIRE d=400 | 0.24 | 4.1 | 0.98 |
|  |  | Total |  |  | 92.95 |

**CCCHAH5030045** ml Cond CONAIRE JG HAH-50, circular D=300/400 mm y 0,5 mm 45 pct figuras, doble pared helic
Precio: 102.06
Fabricación y suministro de conductos CONAIRE JG CLIMA HAH-50 de geometría circular, doble pared helicoidal de acero galvanizado en caliente, calidad del acero DX51D+Z250/275, de Diametro interior 300 mm y exterior 400 mm y 0,5mm de espesor según norma UNE-EN 1506, incorpora entre las dos paredes un aislamiento termico de lana mineral de 25 mm de espesor para montajes en el interior de los edificios, incluye parte proporcional estimada (45%) de accesorios circulares con sistema de unión por encaje, los cuáles incorporan junta de goma encastada en las bocas de conexión que le confieren la estanqueidad al aire CLASE D, incluye certificado de fabricación y de estanqueidad al aire del sistema.

| Código | Ud | Descripción | Rendimiento | Precio | Importe |
|---|---|---|---|---|---|
| 1MMR30H50004 | ml | TUBO RECTO HELICOIDAL GALVA JG DOBLE PARED HAH-50x3000 CONAIRE D=300 | 0.34 | 171.75 | 58.40 |
| 1MCO9H50004 | u | CODO GALVA 90º SEGMENTADO JG DOBLE PARED HAH-50 CONAIRE D=300 | 0.2 | 98.06 | 19.61 |
| 1MCO4H50004 | u | CODO GALVA 45º SEGMENTADO JG DOBLE PARED HAH-50 CONAIRE D=300 | 0.203 | 62.68 | 12.72 |
| 1MTS9H50004 | u | TE SIMPLE GALVA 90º SEGMENTADA JG DOBLE PARED HAH-50 CONAIRE D=300 | 0.029 | 116.12 | 3.37 |
| 1MRCH50006 | u | REDUCCION CONCENTRICA GALVA SEGMENTADA JG DOBLE PARED HAH-50 CONAIRE D=300/250 | 0.05 | 70.06 | 3.50 |
| CMEL006 | u | MANGUITO UNION GALVA SEGMENTADO JG VENT CONAIRE d=300 | 0.24 | 14.49 | 3.48 |
| CME008 | u | MANGUITO UNION GALVA SPIRO ST VENT-MU CONAIRE d=400 | 0.24 | 4.1 | 0.98 |
|  |  | Total |  |  | 102.06 |

**CCCHAH5030055** ml Cond CONAIRE JG HAH-50, circular D=300/400 mm y 0,5 mm 55 pct figuras, doble pared helic
Precio: 111.27
Fabricación y suministro de conductos CONAIRE JG CLIMA HAH-50 de geometría circular, doble pared helicoidal de acero galvanizado en caliente, calidad del acero DX51D+Z250/275, de Diametro interior 300 mm y exterior 400 mm y 0,5mm de espesor según norma UNE-EN 1506, incorpora entre las dos paredes un aislamiento termico de lana mineral de 25 mm de espesor para montajes en el interior de los edificios, incluye parte proporcional estimada (55%) de accesorios circulares con sistema de unión por encaje, los cuáles incorporan junta de goma encastada en las bocas de conexión que le confieren la estanqueidad al aire CLASE D, incluye certificado de fabricación y de estanqueidad al aire del sistema.

| Código | Ud | Descripción | Rendimiento | Precio | Importe |
|---|---|---|---|---|---|
| 1MMR30H50004 | ml | TUBO RECTO HELICOIDAL GALVA JG DOBLE PARED HAH-50x3000 CONAIRE D=300 | 0.34 | 171.75 | 58.40 |
| 1MCO9H50004 | u | CODO GALVA 90º SEGMENTADO JG DOBLE PARED HAH-50 CONAIRE D=300 | 0.247 | 98.06 | 24.22 |
| 1MCO4H50004 | u | CODO GALVA 45º SEGMENTADO JG DOBLE PARED HAH-50 CONAIRE D=300 | 0.25 | 62.68 | 15.67 |
| 1MTS9H50004 | u | TE SIMPLE GALVA 90º SEGMENTADA JG DOBLE PARED HAH-50 CONAIRE D=300 | 0.036 | 116.12 | 4.18 |
| 1MRCH50006 | u | REDUCCION CONCENTRICA GALVA SEGMENTADA JG DOBLE PARED HAH-50 CONAIRE D=300/250 | 0.062 | 70.06 | 4.34 |
| CMEL006 | u | MANGUITO UNION GALVA SEGMENTADO JG VENT CONAIRE d=300 | 0.24 | 14.49 | 3.48 |
| CME008 | u | MANGUITO UNION GALVA SPIRO ST VENT-MU CONAIRE d=400 | 0.24 | 4.1 | 0.98 |
|  |  | Total |  |  | 111.27 |

###### CCCHAH50355 DOBLE PARED D=355/450 mm

**CCCHAH5035515** ml Cond CONAIRE JG HAH-50, circular D=355/450 mm y 0,6 mm 15 pct figuras, doble pared helic
Precio: 87.44
Fabricación y suministro de conductos CONAIRE JG CLIMA HAH-50 de geometría circular, doble pared helicoidal de acero galvanizado en caliente, calidad del acero DX51D+Z250/275, de diametro 355 mm y 0,6mm de espesor según norma UNE-EN 1506, incorpora entre las dos paredes un aislamiento termico de lana mineral de 25 mm de espesor para montajes en el interior de los edificios, incluye parte proporcional estimada (15%) de accesorios circulares con sistema de unión por encaje, los cuáles incorporan junta de goma encastada en las bocas de conexión que le confieren la estanqueidad al aire CLASE D, incluye certificado de fabricación y de estanqueidad al aire del sistema.

| Código | Ud | Descripción | Rendimiento | Precio | Importe |
|---|---|---|---|---|---|
| 1MMR30H50005 | ml | TUBO RECTO HELICOIDAL GALVA JG DOBLE PARED HAH-50x3000 CONAIRE D=355 | 0.34 | 204.56 | 69.55 |
| 1MCO9H50005 | u | CODO GALVA 90º SEGMENTADO JG DOBLE PARED HAH-50 CONAIRE D=355 | 0.053 | 120.9 | 6.41 |
| 1MCO4H50005 | u | CODO GALVA 45º SEGMENTADO JG DOBLE PARED HAH-50 CONAIRE D=355 | 0.054 | 75.51 | 4.08 |
| 1MTS9H50005 | u | TE SIMPLE GALVA 90º SEGMENTADA JG DOBLE PARED HAH-50 CONAIRE D=355 | 0.008 | 137.79 | 1.10 |
| 1MRCH50010 | u | REDUCCION CONCENTRICA GALVA SEGMENTADA JG DOBLE PARED HAH-50 CONAIRE D=355/300 | 0.015 | 82.09 | 1.23 |
| CMEL007 | u | MANGUITO UNION GALVA SEGMENTADO JG VENT CONAIRE d=355 | 0.24 | 16.47 | 3.95 |
| CME009 | u | MANGUITO UNION GALVA SPIRO ST VENT-MU CONAIRE d=450 | 0.24 | 4.66 | 1.12 |
|  |  | Total |  |  | 87.44 |

**CCCHAH5035525** ml Cond CONAIRE JG HAH-50, circular D=355/450 mm y 0,6 mm 25 pct figuras, doble pared helic
Precio: 97.31
Fabricación y suministro de conductos CONAIRE JG CLIMA HAH-50 de geometría circular, doble pared helicoidal de acero galvanizado en caliente, calidad del acero DX51D+Z250/275, de diametro 355 mm y 0,6mm de espesor según norma UNE-EN 1506, incorpora entre las dos paredes un aislamiento termico de lana mineral de 25 mm de espesor para montajes en el interior de los edificios, incluye parte proporcional estimada (25%) de accesorios circulares con sistema de unión por encaje, los cuáles incorporan junta de goma encastada en las bocas de conexión que le confieren la estanqueidad al aire CLASE D, incluye certificado de fabricación y de estanqueidad al aire del sistema.

| Código | Ud | Descripción | Rendimiento | Precio | Importe |
|---|---|---|---|---|---|
| 1MMR30H50005 | ml | TUBO RECTO HELICOIDAL GALVA JG DOBLE PARED HAH-50x3000 CONAIRE D=355 | 0.34 | 204.56 | 69.55 |
| 1MCO9H50005 | u | CODO GALVA 90º SEGMENTADO JG DOBLE PARED HAH-50 CONAIRE D=355 | 0.093 | 120.9 | 11.24 |
| 1MCO4H50005 | u | CODO GALVA 45º SEGMENTADO JG DOBLE PARED HAH-50 CONAIRE D=355 | 0.096 | 75.51 | 7.25 |
| 1MTS9H50005 | u | TE SIMPLE GALVA 90º SEGMENTADA JG DOBLE PARED HAH-50 CONAIRE D=355 | 0.015 | 137.79 | 2.07 |
| 1MRCH50010 | u | REDUCCION CONCENTRICA GALVA SEGMENTADA JG DOBLE PARED HAH-50 CONAIRE D=355/300 | 0.026 | 82.09 | 2.13 |
| CMEL007 | u | MANGUITO UNION GALVA SEGMENTADO JG VENT CONAIRE d=355 | 0.24 | 16.47 | 3.95 |
| CME009 | u | MANGUITO UNION GALVA SPIRO ST VENT-MU CONAIRE d=450 | 0.24 | 4.66 | 1.12 |
|  |  | Total |  |  | 97.31 |

**CCCHAH5035535** ml Cond CONAIRE JG HAH-50, circular D=355/450 mm y 0,6 mm 35 pct figuras, doble pared helic
Precio: 107.17
Fabricación y suministro de conductos CONAIRE JG CLIMA HAH-50 de geometría circular, doble pared helicoidal de acero galvanizado en caliente, calidad del acero DX51D+Z250/275, de diametro 355 mm y 0,6mm de espesor según norma UNE-EN 1506, incorpora entre las dos paredes un aislamiento termico de lana mineral de 25 mm de espesor para montajes en el interior de los edificios, incluye parte proporcional estimada (35%) de accesorios circulares con sistema de unión por encaje, los cuáles incorporan junta de goma encastada en las bocas de conexión que le confieren la estanqueidad al aire CLASE D, incluye certificado de fabricación y de estanqueidad al aire del sistema.

| Código | Ud | Descripción | Rendimiento | Precio | Importe |
|---|---|---|---|---|---|
| 1MMR30H50005 | ml | TUBO RECTO HELICOIDAL GALVA JG DOBLE PARED HAH-50x3000 CONAIRE D=355 | 0.34 | 204.56 | 69.55 |
| 1MCO9H50005 | u | CODO GALVA 90º SEGMENTADO JG DOBLE PARED HAH-50 CONAIRE D=355 | 0.134 | 120.9 | 16.20 |
| 1MCO4H50005 | u | CODO GALVA 45º SEGMENTADO JG DOBLE PARED HAH-50 CONAIRE D=355 | 0.138 | 75.51 | 10.42 |
| 1MTS9H50005 | u | TE SIMPLE GALVA 90º SEGMENTADA JG DOBLE PARED HAH-50 CONAIRE D=355 | 0.021 | 137.79 | 2.89 |
| 1MRCH50010 | u | REDUCCION CONCENTRICA GALVA SEGMENTADA JG DOBLE PARED HAH-50 CONAIRE D=355/300 | 0.037 | 82.09 | 3.04 |
| CMEL007 | u | MANGUITO UNION GALVA SEGMENTADO JG VENT CONAIRE d=355 | 0.24 | 16.47 | 3.95 |
| CME009 | u | MANGUITO UNION GALVA SPIRO ST VENT-MU CONAIRE d=450 | 0.24 | 4.66 | 1.12 |
|  |  | Total |  |  | 107.17 |

**CCCHAH5035545** ml Cond CONAIRE JG HAH-50, circular D=355/450 mm y 0,6 mm 45 pct figuras, doble pared helic
Precio: 117.13
Fabricación y suministro de conductos CONAIRE JG CLIMA HAH-50 de geometría circular, doble pared helicoidal de acero galvanizado en caliente, calidad del acero DX51D+Z250/275, de diametro 355 mm y 0,6mm de espesor según norma UNE-EN 1506, incorpora entre las dos paredes un aislamiento termico de lana mineral de 25 mm de espesor para montajes en el interior de los edificios, incluye parte proporcional estimada (45%) de accesorios circulares con sistema de unión por encaje, los cuáles incorporan junta de goma encastada en las bocas de conexión que le confieren la estanqueidad al aire CLASE D, incluye certificado de fabricación y de estanqueidad al aire del sistema.

| Código | Ud | Descripción | Rendimiento | Precio | Importe |
|---|---|---|---|---|---|
| 1MMR30H50005 | ml | TUBO RECTO HELICOIDAL GALVA JG DOBLE PARED HAH-50x3000 CONAIRE D=355 | 0.34 | 204.56 | 69.55 |
| 1MCO9H50005 | u | CODO GALVA 90º SEGMENTADO JG DOBLE PARED HAH-50 CONAIRE D=355 | 0.174 | 120.9 | 21.04 |
| 1MCO4H50005 | u | CODO GALVA 45º SEGMENTADO JG DOBLE PARED HAH-50 CONAIRE D=355 | 0.18 | 75.51 | 13.59 |
| 1MTS9H50005 | u | TE SIMPLE GALVA 90º SEGMENTADA JG DOBLE PARED HAH-50 CONAIRE D=355 | 0.028 | 137.79 | 3.86 |
| 1MRCH50010 | u | REDUCCION CONCENTRICA GALVA SEGMENTADA JG DOBLE PARED HAH-50 CONAIRE D=355/300 | 0.049 | 82.09 | 4.02 |
| CMEL007 | u | MANGUITO UNION GALVA SEGMENTADO JG VENT CONAIRE d=355 | 0.24 | 16.47 | 3.95 |
| CME009 | u | MANGUITO UNION GALVA SPIRO ST VENT-MU CONAIRE d=450 | 0.24 | 4.66 | 1.12 |
|  |  | Total |  |  | 117.13 |

**CCCHAH5035555** ml Cond CONAIRE JG HAH-50, circular D=355/450 mm y 0,6 mm 55 pct figuras, doble pared helic
Precio: 126.98
Fabricación y suministro de conductos CONAIRE JG CLIMA HAH-50 de geometría circular, doble pared helicoidal de acero galvanizado en caliente, calidad del acero DX51D+Z250/275, de diametro 355 mm y 0,6mm de espesor según norma UNE-EN 1506, incorpora entre las dos paredes un aislamiento termico de lana mineral de 25 mm de espesor para montajes en el interior de los edificios, incluye parte proporcional estimada (55%) de accesorios circulares con sistema de unión por encaje, los cuáles incorporan junta de goma encastada en las bocas de conexión que le confieren la estanqueidad al aire CLASE D, incluye certificado de fabricación y de estanqueidad al aire del sistema.

| Código | Ud | Descripción | Rendimiento | Precio | Importe |
|---|---|---|---|---|---|
| 1MMR30H50005 | ml | TUBO RECTO HELICOIDAL GALVA JG DOBLE PARED HAH-50x3000 CONAIRE D=355 | 0.34 | 204.56 | 69.55 |
| 1MCO9H50005 | u | CODO GALVA 90º SEGMENTADO JG DOBLE PARED HAH-50 CONAIRE D=355 | 0.215 | 120.9 | 25.99 |
| 1MCO4H50005 | u | CODO GALVA 45º SEGMENTADO JG DOBLE PARED HAH-50 CONAIRE D=355 | 0.222 | 75.51 | 16.76 |
| 1MTS9H50005 | u | TE SIMPLE GALVA 90º SEGMENTADA JG DOBLE PARED HAH-50 CONAIRE D=355 | 0.034 | 137.79 | 4.68 |
| 1MRCH50010 | u | REDUCCION CONCENTRICA GALVA SEGMENTADA JG DOBLE PARED HAH-50 CONAIRE D=355/300 | 0.06 | 82.09 | 4.93 |
| CMEL007 | u | MANGUITO UNION GALVA SEGMENTADO JG VENT CONAIRE d=355 | 0.24 | 16.47 | 3.95 |
| CME009 | u | MANGUITO UNION GALVA SPIRO ST VENT-MU CONAIRE d=450 | 0.24 | 4.66 | 1.12 |
|  |  | Total |  |  | 126.98 |

###### CCCHAH50400 DOBLE PARED D=400/500 mm

**CCCHAH5040015** ml Cond CONAIRE JG HAH-50, circular D=400/500 mm y 0,6 mm 15 pct figuras, doble pared helic
Precio: 104.5
Fabricación y suministro de conductos CONAIRE JG CLIMA HAH-50 de geometría circular, doble pared helicoidal de acero galvanizado en caliente, calidad del acero DX51D+Z250/275, de Diametro interior 400 mm y exterior 500 mm y 0,6mm de espesor según norma UNE-EN 1506, incorpora entre las dos paredes un aislamiento termico de lana mineral de 25 mm de espesor para montajes en el interior de los edificios, incluye parte proporcional estimada (15%) de accesorios circulares con sistema de unión por encaje, los cuáles incorporan junta de goma encastada en las bocas de conexión que le confieren la estanqueidad al aire CLASE D, incluye certificado de fabricación y de estanqueidad al aire del sistema.

| Código | Ud | Descripción | Rendimiento | Precio | Importe |
|---|---|---|---|---|---|
| 1MMR30H50006 | ml | TUBO RECTO HELICOIDAL GALVA JG DOBLE PARED HAH-50x3000 CONAIRE D=400 | 0.34 | 242.46 | 82.44 |
| 1MCO9H50006 | u | CODO GALVA 90º SEGMENTADO JG DOBLE PARED HAH-50 CONAIRE D=400 | 0.051 | 154.34 | 7.87 |
| 1MCO4H50006 | u | CODO GALVA 45º SEGMENTADO JG DOBLE PARED HAH-50 CONAIRE D=400 | 0.054 | 96.54 | 5.21 |
| 1MTS9H50006 | u | TE SIMPLE GALVA 90º SEGMENTADA JG DOBLE PARED HAH-50 CONAIRE D=400 | 0.008 | 182.76 | 1.46 |
| 1MRCH50015 | u | REDUCCION CONCENTRICA GALVA SEGMENTADA JG DOBLE PARED HAH-50 CONAIRE D=400/355 | 0.016 | 102.15 | 1.63 |
| CMEL008 | u | MANGUITO UNION GALVA SEGMENTADO JG VENT CONAIRE d=400 | 0.24 | 19.2 | 4.61 |
| CME010 | u | MANGUITO UNION GALVA SPIRO ST VENT-MU CONAIRE d=500 | 0.24 | 5.32 | 1.28 |
|  |  | Total |  |  | 104.5 |

**CCCHAH5040025** ml Cond CONAIRE JG HAH-50, circular D=400/500 mm y 0,6 mm 25 pct figuras, doble pared helic
Precio: 117.01
Fabricación y suministro de conductos CONAIRE JG CLIMA HAH-50 de geometría circular, doble pared helicoidal de acero galvanizado en caliente, calidad del acero DX51D+Z250/275, de Diametro interior 400 mm y exterior 500 mm y 0,6mm de espesor según norma UNE-EN 1506, incorpora entre las dos paredes un aislamiento termico de lana mineral de 25 mm de espesor para montajes en el interior de los edificios, incluye parte proporcional estimada (25%) de accesorios circulares con sistema de unión por encaje, los cuáles incorporan junta de goma encastada en las bocas de conexión que le confieren la estanqueidad al aire CLASE D, incluye certificado de fabricación y de estanqueidad al aire del sistema.

| Código | Ud | Descripción | Rendimiento | Precio | Importe |
|---|---|---|---|---|---|
| 1MMR30H50006 | ml | TUBO RECTO HELICOIDAL GALVA JG DOBLE PARED HAH-50x3000 CONAIRE D=400 | 0.34 | 242.46 | 82.44 |
| 1MCO9H50006 | u | CODO GALVA 90º SEGMENTADO JG DOBLE PARED HAH-50 CONAIRE D=400 | 0.09 | 154.34 | 13.89 |
| 1MCO4H50006 | u | CODO GALVA 45º SEGMENTADO JG DOBLE PARED HAH-50 CONAIRE D=400 | 0.096 | 96.54 | 9.27 |
| 1MTS9H50006 | u | TE SIMPLE GALVA 90º SEGMENTADA JG DOBLE PARED HAH-50 CONAIRE D=400 | 0.014 | 182.76 | 2.56 |
| 1MRCH50015 | u | REDUCCION CONCENTRICA GALVA SEGMENTADA JG DOBLE PARED HAH-50 CONAIRE D=400/355 | 0.029 | 102.15 | 2.96 |
| CMEL008 | u | MANGUITO UNION GALVA SEGMENTADO JG VENT CONAIRE d=400 | 0.24 | 19.2 | 4.61 |
| CME010 | u | MANGUITO UNION GALVA SPIRO ST VENT-MU CONAIRE d=500 | 0.24 | 5.32 | 1.28 |
|  |  | Total |  |  | 117.01 |

**CCCHAH5040035** ml Cond CONAIRE JG HAH-50, circular D=400/500 mm y 0,6 mm 35 pct figuras, doble pared helic
Precio: 129.59
Fabricación y suministro de conductos CONAIRE JG CLIMA HAH-50 de geometría circular, doble pared helicoidal de acero galvanizado en caliente, calidad del acero DX51D+Z250/275, de Diametro interior 400 mm y exterior 500 mm y 0,6mm de espesor según norma UNE-EN 1506, incorpora entre las dos paredes un aislamiento termico de lana mineral de 25 mm de espesor para montajes en el interior de los edificios, incluye parte proporcional estimada (35%) de accesorios circulares con sistema de unión por encaje, los cuáles incorporan junta de goma encastada en las bocas de conexión que le confieren la estanqueidad al aire CLASE D, incluye certificado de fabricación y de estanqueidad al aire del sistema.

| Código | Ud | Descripción | Rendimiento | Precio | Importe |
|---|---|---|---|---|---|
| 1MMR30H50006 | ml | TUBO RECTO HELICOIDAL GALVA JG DOBLE PARED HAH-50x3000 CONAIRE D=400 | 0.34 | 242.46 | 82.44 |
| 1MCO9H50006 | u | CODO GALVA 90º SEGMENTADO JG DOBLE PARED HAH-50 CONAIRE D=400 | 0.129 | 154.34 | 19.91 |
| 1MCO4H50006 | u | CODO GALVA 45º SEGMENTADO JG DOBLE PARED HAH-50 CONAIRE D=400 | 0.138 | 96.54 | 13.32 |
| 1MTS9H50006 | u | TE SIMPLE GALVA 90º SEGMENTADA JG DOBLE PARED HAH-50 CONAIRE D=400 | 0.021 | 182.76 | 3.84 |
| 1MRCH50015 | u | REDUCCION CONCENTRICA GALVA SEGMENTADA JG DOBLE PARED HAH-50 CONAIRE D=400/355 | 0.041 | 102.15 | 4.19 |
| CMEL008 | u | MANGUITO UNION GALVA SEGMENTADO JG VENT CONAIRE d=400 | 0.24 | 19.2 | 4.61 |
| CME010 | u | MANGUITO UNION GALVA SPIRO ST VENT-MU CONAIRE d=500 | 0.24 | 5.32 | 1.28 |
|  |  | Total |  |  | 129.59 |

**CCCHAH5040045** ml Cond CONAIRE JG HAH-50, circular D=400/500 mm y 0,6 mm 45 pct figuras, doble pared helic
Precio: 142.09
Fabricación y suministro de conductos CONAIRE JG CLIMA HAH-50 de geometría circular, doble pared helicoidal de acero galvanizado en caliente, calidad del acero DX51D+Z250/275, de Diametro interior 400 mm y exterior 500 mm y 0,6mm de espesor según norma UNE-EN 1506, incorpora entre las dos paredes un aislamiento termico de lana mineral de 25 mm de espesor para montajes en el interior de los edificios, incluye parte proporcional estimada (45%) de accesorios circulares con sistema de unión por encaje, los cuáles incorporan junta de goma encastada en las bocas de conexión que le confieren la estanqueidad al aire CLASE D, incluye certificado de fabricación y de estanqueidad al aire del sistema.

| Código | Ud | Descripción | Rendimiento | Precio | Importe |
|---|---|---|---|---|---|
| 1MMR30H50006 | ml | TUBO RECTO HELICOIDAL GALVA JG DOBLE PARED HAH-50x3000 CONAIRE D=400 | 0.34 | 242.46 | 82.44 |
| 1MCO9H50006 | u | CODO GALVA 90º SEGMENTADO JG DOBLE PARED HAH-50 CONAIRE D=400 | 0.168 | 154.34 | 25.93 |
| 1MCO4H50006 | u | CODO GALVA 45º SEGMENTADO JG DOBLE PARED HAH-50 CONAIRE D=400 | 0.18 | 96.54 | 17.38 |
| 1MTS9H50006 | u | TE SIMPLE GALVA 90º SEGMENTADA JG DOBLE PARED HAH-50 CONAIRE D=400 | 0.027 | 182.76 | 4.93 |
| 1MRCH50015 | u | REDUCCION CONCENTRICA GALVA SEGMENTADA JG DOBLE PARED HAH-50 CONAIRE D=400/355 | 0.054 | 102.15 | 5.52 |
| CMEL008 | u | MANGUITO UNION GALVA SEGMENTADO JG VENT CONAIRE d=400 | 0.24 | 19.2 | 4.61 |
| CME010 | u | MANGUITO UNION GALVA SPIRO ST VENT-MU CONAIRE d=500 | 0.24 | 5.32 | 1.28 |
|  |  | Total |  |  | 142.09 |

**CCCHAH5040055** ml Cond CONAIRE JG HAH-50, circular D=400/500 mm y 0,6 mm 55 pct figuras, doble pared helic
Precio: 154.58
Fabricación y suministro de conductos CONAIRE JG CLIMA HAH-50 de geometría circular, doble pared helicoidal de acero galvanizado en caliente, calidad del acero DX51D+Z250/275, de Diametro interior 400 mm y exterior 500 mm y 0,6mm de espesor según norma UNE-EN 1506, incorpora entre las dos paredes un aislamiento termico de lana mineral de 25 mm de espesor para montajes en el interior de los edificios, incluye parte proporcional estimada (55%) de accesorios circulares con sistema de unión por encaje, los cuáles incorporan junta de goma encastada en las bocas de conexión que le confieren la estanqueidad al aire CLASE D, incluye certificado de fabricación y de estanqueidad al aire del sistema.

| Código | Ud | Descripción | Rendimiento | Precio | Importe |
|---|---|---|---|---|---|
| 1MMR30H50006 | ml | TUBO RECTO HELICOIDAL GALVA JG DOBLE PARED HAH-50x3000 CONAIRE D=400 | 0.34 | 242.46 | 82.44 |
| 1MCO9H50006 | u | CODO GALVA 90º SEGMENTADO JG DOBLE PARED HAH-50 CONAIRE D=400 | 0.207 | 154.34 | 31.95 |
| 1MCO4H50006 | u | CODO GALVA 45º SEGMENTADO JG DOBLE PARED HAH-50 CONAIRE D=400 | 0.222 | 96.54 | 21.43 |
| 1MTS9H50006 | u | TE SIMPLE GALVA 90º SEGMENTADA JG DOBLE PARED HAH-50 CONAIRE D=400 | 0.033 | 182.76 | 6.03 |
| 1MRCH50015 | u | REDUCCION CONCENTRICA GALVA SEGMENTADA JG DOBLE PARED HAH-50 CONAIRE D=400/355 | 0.067 | 102.15 | 6.84 |
| CMEL008 | u | MANGUITO UNION GALVA SEGMENTADO JG VENT CONAIRE d=400 | 0.24 | 19.2 | 4.61 |
| CME010 | u | MANGUITO UNION GALVA SPIRO ST VENT-MU CONAIRE d=500 | 0.24 | 5.32 | 1.28 |
|  |  | Total |  |  | 154.58 |

###### CCCHAH50450 DOBLE PARED D=450/560 mm

**CCCHAH5045015** ml Cond CONAIRE JG HAH-50, circular D=450/560 mm y 0,6 mm 15 pct figuras, doble pared helic
Precio: 118.04
Fabricación y suministro de conductos CONAIRE JG CLIMA HAH-50 de geometría circular, doble pared helicoidal de acero galvanizado en caliente, calidad del acero DX51D+Z250/275, de Diametro interior 450 mm y exterior 560 mm y 0,6mm de espesor según norma UNE-EN 1506, incorpora entre las dos paredes un aislamiento termico de lana mineral de 25 mm de espesor para montajes en el interior de los edificios, incluye parte proporcional estimada (15%) de accesorios circulares con sistema de unión por encaje, los cuáles incorporan junta de goma encastada en las bocas de conexión que le confieren la estanqueidad al aire CLASE D, incluye certificado de fabricación y de estanqueidad al aire del sistema.

| Código | Ud | Descripción | Rendimiento | Precio | Importe |
|---|---|---|---|---|---|
| 1MMR30H50007 | ml | TUBO RECTO HELICOIDAL GALVA JG DOBLE PARED HAH-50x3000 CONAIRE D=450 | 0.34 | 270.44 | 91.95 |
| 1MCO9H50007 | u | CODO GALVA 90º SEGMENTADO JG DOBLE PARED HAH-50 CONAIRE D=450 | 0.052 | 182.4 | 9.48 |
| 1MCO4H50007 | u | CODO GALVA 45º SEGMENTADO JG DOBLE PARED HAH-50 CONAIRE D=450 | 0.055 | 112.11 | 6.17 |
| 1MTS9H50007 | u | TE SIMPLE GALVA 90º SEGMENTADA JG DOBLE PARED HAH-50 CONAIRE D=450 | 0.008 | 210.23 | 1.68 |
| 1MRCH50021 | u | REDUCCION CONCENTRICA GALVA SEGMENTADA JG DOBLE PARED HAH-50 CONAIRE D=450/400 | 0.018 | 123.65 | 2.23 |
| CMEL009 | u | MANGUITO UNION GALVA SEGMENTADO JG VENT CONAIRE d=450 | 0.24 | 20.75 | 4.98 |
| CME011 | u | MANGUITO UNION GALVA SPIRO ST VENT-MU CONAIRE d=560 | 0.24 | 6.47 | 1.55 |
|  |  | Total |  |  | 118.04 |

**CCCHAH5045025** ml Cond CONAIRE JG HAH-50, circular D=450/560 mm y 0,6 mm 25 pct figuras, doble pared helic
Precio: 133.41
Fabricación y suministro de conductos CONAIRE JG CLIMA HAH-50 de geometría circular, doble pared helicoidal de acero galvanizado en caliente, calidad del acero DX51D+Z250/275, de Diametro interior 450 mm y exterior 560 mm y 0,6mm de espesor según norma UNE-EN 1506, incorpora entre las dos paredes un aislamiento termico de lana mineral de 25 mm de espesor para montajes en el interior de los edificios, incluye parte proporcional estimada (25%) de accesorios circulares con sistema de unión por encaje, los cuáles incorporan junta de goma encastada en las bocas de conexión que le confieren la estanqueidad al aire CLASE D, incluye certificado de fabricación y de estanqueidad al aire del sistema.

| Código | Ud | Descripción | Rendimiento | Precio | Importe |
|---|---|---|---|---|---|
| 1MMR30H50007 | ml | TUBO RECTO HELICOIDAL GALVA JG DOBLE PARED HAH-50x3000 CONAIRE D=450 | 0.34 | 270.44 | 91.95 |
| 1MCO9H50007 | u | CODO GALVA 90º SEGMENTADO JG DOBLE PARED HAH-50 CONAIRE D=450 | 0.093 | 182.4 | 16.96 |
| 1MCO4H50007 | u | CODO GALVA 45º SEGMENTADO JG DOBLE PARED HAH-50 CONAIRE D=450 | 0.098 | 112.11 | 10.99 |
| 1MTS9H50007 | u | TE SIMPLE GALVA 90º SEGMENTADA JG DOBLE PARED HAH-50 CONAIRE D=450 | 0.015 | 210.23 | 3.15 |
| 1MRCH50021 | u | REDUCCION CONCENTRICA GALVA SEGMENTADA JG DOBLE PARED HAH-50 CONAIRE D=450/400 | 0.031 | 123.65 | 3.83 |
| CMEL009 | u | MANGUITO UNION GALVA SEGMENTADO JG VENT CONAIRE d=450 | 0.24 | 20.75 | 4.98 |
| CME011 | u | MANGUITO UNION GALVA SPIRO ST VENT-MU CONAIRE d=560 | 0.24 | 6.47 | 1.55 |
|  |  | Total |  |  | 133.41 |

**CCCHAH5045035** ml Cond CONAIRE JG HAH-50, circular D=450/560 mm y 0,6 mm 35 pct figuras, doble pared helic
Precio: 148.41
Fabricación y suministro de conductos CONAIRE JG CLIMA HAH-50 de geometría circular, doble pared helicoidal de acero galvanizado en caliente, calidad del acero DX51D+Z250/275, de Diametro interior 450 mm y exterior 560 mm y 0,6mm de espesor según norma UNE-EN 1506, incorpora entre las dos paredes un aislamiento termico de lana mineral de 25 mm de espesor para montajes en el interior de los edificios, incluye parte proporcional estimada (35%) de accesorios circulares con sistema de unión por encaje, los cuáles incorporan junta de goma encastada en las bocas de conexión que le confieren la estanqueidad al aire CLASE D, incluye certificado de fabricación y de estanqueidad al aire del sistema.

| Código | Ud | Descripción | Rendimiento | Precio | Importe |
|---|---|---|---|---|---|
| 1MMR30H50007 | ml | TUBO RECTO HELICOIDAL GALVA JG DOBLE PARED HAH-50x3000 CONAIRE D=450 | 0.34 | 270.44 | 91.95 |
| 1MCO9H50007 | u | CODO GALVA 90º SEGMENTADO JG DOBLE PARED HAH-50 CONAIRE D=450 | 0.133 | 182.4 | 24.26 |
| 1MCO4H50007 | u | CODO GALVA 45º SEGMENTADO JG DOBLE PARED HAH-50 CONAIRE D=450 | 0.14 | 112.11 | 15.70 |
| 1MTS9H50007 | u | TE SIMPLE GALVA 90º SEGMENTADA JG DOBLE PARED HAH-50 CONAIRE D=450 | 0.021 | 210.23 | 4.41 |
| 1MRCH50021 | u | REDUCCION CONCENTRICA GALVA SEGMENTADA JG DOBLE PARED HAH-50 CONAIRE D=450/400 | 0.045 | 123.65 | 5.56 |
| CMEL009 | u | MANGUITO UNION GALVA SEGMENTADO JG VENT CONAIRE d=450 | 0.24 | 20.75 | 4.98 |
| CME011 | u | MANGUITO UNION GALVA SPIRO ST VENT-MU CONAIRE d=560 | 0.24 | 6.47 | 1.55 |
|  |  | Total |  |  | 148.41 |

**CCCHAH5045045** ml Cond CONAIRE JG HAH-50, circular D=450/560 mm y 0,6 mm 45 pct figuras, doble pared helic
Precio: 163.62
Fabricación y suministro de conductos CONAIRE JG CLIMA HAH-50 de geometría circular, doble pared helicoidal de acero galvanizado en caliente, calidad del acero DX51D+Z250/275, de Diametro interior 450 mm y exterior 560 mm y 0,6mm de espesor según norma UNE-EN 1506, incorpora entre las dos paredes un aislamiento termico de lana mineral de 25 mm de espesor para montajes en el interior de los edificios, incluye parte proporcional estimada (45%) de accesorios circulares con sistema de unión por encaje, los cuáles incorporan junta de goma encastada en las bocas de conexión que le confieren la estanqueidad al aire CLASE D, incluye certificado de fabricación y de estanqueidad al aire del sistema.

| Código | Ud | Descripción | Rendimiento | Precio | Importe |
|---|---|---|---|---|---|
| 1MMR30H50007 | ml | TUBO RECTO HELICOIDAL GALVA JG DOBLE PARED HAH-50x3000 CONAIRE D=450 | 0.34 | 270.44 | 91.95 |
| 1MCO9H50007 | u | CODO GALVA 90º SEGMENTADO JG DOBLE PARED HAH-50 CONAIRE D=450 | 0.173 | 182.4 | 31.56 |
| 1MCO4H50007 | u | CODO GALVA 45º SEGMENTADO JG DOBLE PARED HAH-50 CONAIRE D=450 | 0.183 | 112.11 | 20.52 |
| 1MTS9H50007 | u | TE SIMPLE GALVA 90º SEGMENTADA JG DOBLE PARED HAH-50 CONAIRE D=450 | 0.028 | 210.23 | 5.89 |
| 1MRCH50021 | u | REDUCCION CONCENTRICA GALVA SEGMENTADA JG DOBLE PARED HAH-50 CONAIRE D=450/400 | 0.058 | 123.65 | 7.17 |
| CMEL009 | u | MANGUITO UNION GALVA SEGMENTADO JG VENT CONAIRE d=450 | 0.24 | 20.75 | 4.98 |
| CME011 | u | MANGUITO UNION GALVA SPIRO ST VENT-MU CONAIRE d=560 | 0.24 | 6.47 | 1.55 |
|  |  | Total |  |  | 163.62 |

**CCCHAH5045055** ml Cond CONAIRE JG HAH-50, circular D=450/560 mm y 0,6 mm 55 pct figuras, doble pared helic
Precio: 178.78
Fabricación y suministro de conductos CONAIRE JG CLIMA HAH-50 de geometría circular, doble pared helicoidal de acero galvanizado en caliente, calidad del acero DX51D+Z250/275, de Diametro interior 450 mm y exterior 560 mm y 0,6mm de espesor según norma UNE-EN 1506, incorpora entre las dos paredes un aislamiento termico de lana mineral de 25 mm de espesor para montajes en el interior de los edificios, incluye parte proporcional estimada (55%) de accesorios circulares con sistema de unión por encaje, los cuáles incorporan junta de goma encastada en las bocas de conexión que le confieren la estanqueidad al aire CLASE D, incluye certificado de fabricación y de estanqueidad al aire del sistema.

| Código | Ud | Descripción | Rendimiento | Precio | Importe |
|---|---|---|---|---|---|
| 1MMR30H50007 | ml | TUBO RECTO HELICOIDAL GALVA JG DOBLE PARED HAH-50x3000 CONAIRE D=450 | 0.34 | 270.44 | 91.95 |
| 1MCO9H50007 | u | CODO GALVA 90º SEGMENTADO JG DOBLE PARED HAH-50 CONAIRE D=450 | 0.214 | 182.4 | 39.03 |
| 1MCO4H50007 | u | CODO GALVA 45º SEGMENTADO JG DOBLE PARED HAH-50 CONAIRE D=450 | 0.225 | 112.11 | 25.22 |
| 1MTS9H50007 | u | TE SIMPLE GALVA 90º SEGMENTADA JG DOBLE PARED HAH-50 CONAIRE D=450 | 0.034 | 210.23 | 7.15 |
| 1MRCH50021 | u | REDUCCION CONCENTRICA GALVA SEGMENTADA JG DOBLE PARED HAH-50 CONAIRE D=450/400 | 0.072 | 123.65 | 8.90 |
| CMEL009 | u | MANGUITO UNION GALVA SEGMENTADO JG VENT CONAIRE d=450 | 0.24 | 20.75 | 4.98 |
| CME011 | u | MANGUITO UNION GALVA SPIRO ST VENT-MU CONAIRE d=560 | 0.24 | 6.47 | 1.55 |
|  |  | Total |  |  | 178.78 |

###### CCCHAH50500 DOBLE PARED D=500/600 mm

**CCCHAH5050015** ml Cond CONAIRE JG HAH-50, circular D=500/600 mm y 0,7 mm 15 pct figuras, doble pared helic
Precio: 136.14
Fabricación y suministro de conductos CONAIRE JG CLIMA HAH-50 de geometría circular, doble pared helicoidal de acero galvanizado en caliente, calidad del acero DX51D+Z250/275, de Diametro interior 500 mm y exterior 600 mm y 0,7mm de espesor según norma UNE-EN 1506, incorpora entre las dos paredes un aislamiento termico de lana mineral de 25 mm de espesor para montajes en el interior de los edificios, incluye parte proporcional estimada (15%) de accesorios circulares con sistema de unión por encaje, los cuáles incorporan junta de goma encastada en las bocas de conexión que le confieren la estanqueidad al aire CLASE D, incluye certificado de fabricación y de estanqueidad al aire del sistema.

| Código | Ud | Descripción | Rendimiento | Precio | Importe |
|---|---|---|---|---|---|
| 1MMR30H50008 | ml | TUBO RECTO HELICOIDAL GALVA JG DOBLE PARED HAH-50x3000 CONAIRE D=500 | 0.34 | 310.89 | 105.70 |
| 1MCO9H50008 | u | CODO GALVA 90º SEGMENTADO JG DOBLE PARED HAH-50 CONAIRE D=500 | 0.05 | 223.25 | 11.16 |
| 1MCO4H50008 | u | CODO GALVA 45º SEGMENTADO JG DOBLE PARED HAH-50 CONAIRE D=500 | 0.054 | 136.52 | 7.37 |
| 1MTS9H50008 | u | TE SIMPLE GALVA 90º SEGMENTADA JG DOBLE PARED HAH-50 CONAIRE D=500 | 0.008 | 259.31 | 2.07 |
| 1MRCH50027 | u | REDUCCION CONCENTRICA GALVA SEGMENTADA JG DOBLE PARED HAH-50 CONAIRE D=500/450 | 0.018 | 147.12 | 2.65 |
| CMEL010 | u | MANGUITO UNION GALVA SEGMENTADO JG VENT CONAIRE d=500 | 0.24 | 23.22 | 5.57 |
| CME012 | u | MANGUITO UNION GALVA SPIRO ST VENT-MU CONAIRE d=600 | 0.24 | 6.75 | 1.62 |
|  |  | Total |  |  | 136.14 |

**CCCHAH5050025** ml Cond CONAIRE JG HAH-50, circular D=500/600 mm y 0,7 mm 25 pct figuras, doble pared helic
Precio: 153.99
Fabricación y suministro de conductos CONAIRE JG CLIMA HAH-50 de geometría circular, doble pared helicoidal de acero galvanizado en caliente, calidad del acero DX51D+Z250/275, de Diametro interior 500 mm y exterior 600 mm y 0,7mm de espesor según norma UNE-EN 1506, incorpora entre las dos paredes un aislamiento termico de lana mineral de 25 mm de espesor para montajes en el interior de los edificios, incluye parte proporcional estimada (25%) de accesorios circulares con sistema de unión por encaje, los cuáles incorporan junta de goma encastada en las bocas de conexión que le confieren la estanqueidad al aire CLASE D, incluye certificado de fabricación y de estanqueidad al aire del sistema.

| Código | Ud | Descripción | Rendimiento | Precio | Importe |
|---|---|---|---|---|---|
| 1MMR30H50008 | ml | TUBO RECTO HELICOIDAL GALVA JG DOBLE PARED HAH-50x3000 CONAIRE D=500 | 0.34 | 310.89 | 105.70 |
| 1MCO9H50008 | u | CODO GALVA 90º SEGMENTADO JG DOBLE PARED HAH-50 CONAIRE D=500 | 0.088 | 223.25 | 19.65 |
| 1MCO4H50008 | u | CODO GALVA 45º SEGMENTADO JG DOBLE PARED HAH-50 CONAIRE D=500 | 0.096 | 136.52 | 13.11 |
| 1MTS9H50008 | u | TE SIMPLE GALVA 90º SEGMENTADA JG DOBLE PARED HAH-50 CONAIRE D=500 | 0.014 | 259.31 | 3.63 |
| 1MRCH50027 | u | REDUCCION CONCENTRICA GALVA SEGMENTADA JG DOBLE PARED HAH-50 CONAIRE D=500/450 | 0.032 | 147.12 | 4.71 |
| CMEL010 | u | MANGUITO UNION GALVA SEGMENTADO JG VENT CONAIRE d=500 | 0.24 | 23.22 | 5.57 |
| CME012 | u | MANGUITO UNION GALVA SPIRO ST VENT-MU CONAIRE d=600 | 0.24 | 6.75 | 1.62 |
|  |  | Total |  |  | 153.99 |

**CCCHAH5050035** ml Cond CONAIRE JG HAH-50, circular D=500/600 mm y 0,7 mm 35 pct figuras, doble pared helic
Precio: 171.94
Fabricación y suministro de conductos CONAIRE JG CLIMA HAH-50 de geometría circular, doble pared helicoidal de acero galvanizado en caliente, calidad del acero DX51D+Z250/275, de Diametro interior 500 mm y exterior 600 mm y 0,7mm de espesor según norma UNE-EN 1506, incorpora entre las dos paredes un aislamiento termico de lana mineral de 25 mm de espesor para montajes en el interior de los edificios, incluye parte proporcional estimada (35%) de accesorios circulares con sistema de unión por encaje, los cuáles incorporan junta de goma encastada en las bocas de conexión que le confieren la estanqueidad al aire CLASE D, incluye certificado de fabricación y de estanqueidad al aire del sistema.

| Código | Ud | Descripción | Rendimiento | Precio | Importe |
|---|---|---|---|---|---|
| 1MMR30H50008 | ml | TUBO RECTO HELICOIDAL GALVA JG DOBLE PARED HAH-50x3000 CONAIRE D=500 | 0.34 | 310.89 | 105.70 |
| 1MCO9H50008 | u | CODO GALVA 90º SEGMENTADO JG DOBLE PARED HAH-50 CONAIRE D=500 | 0.126 | 223.25 | 28.13 |
| 1MCO4H50008 | u | CODO GALVA 45º SEGMENTADO JG DOBLE PARED HAH-50 CONAIRE D=500 | 0.137 | 136.52 | 18.70 |
| 1MTS9H50008 | u | TE SIMPLE GALVA 90º SEGMENTADA JG DOBLE PARED HAH-50 CONAIRE D=500 | 0.021 | 259.31 | 5.45 |
| 1MRCH50027 | u | REDUCCION CONCENTRICA GALVA SEGMENTADA JG DOBLE PARED HAH-50 CONAIRE D=500/450 | 0.046 | 147.12 | 6.77 |
| CMEL010 | u | MANGUITO UNION GALVA SEGMENTADO JG VENT CONAIRE d=500 | 0.24 | 23.22 | 5.57 |
| CME012 | u | MANGUITO UNION GALVA SPIRO ST VENT-MU CONAIRE d=600 | 0.24 | 6.75 | 1.62 |
|  |  | Total |  |  | 171.94 |

**CCCHAH5050045** ml Cond CONAIRE JG HAH-50, circular D=500/600 mm y 0,7 mm 45 pct figuras, doble pared helic
Precio: 189.85
Fabricación y suministro de conductos CONAIRE JG CLIMA HAH-50 de geometría circular, doble pared helicoidal de acero galvanizado en caliente, calidad del acero DX51D+Z250/275, de Diametro interior 500 mm y exterior 600 mm y 0,7mm de espesor según norma UNE-EN 1506, incorpora entre las dos paredes un aislamiento termico de lana mineral de 25 mm de espesor para montajes en el interior de los edificios, incluye parte proporcional estimada (45%) de accesorios circulares con sistema de unión por encaje, los cuáles incorporan junta de goma encastada en las bocas de conexión que le confieren la estanqueidad al aire CLASE D, incluye certificado de fabricación y de estanqueidad al aire del sistema.

| Código | Ud | Descripción | Rendimiento | Precio | Importe |
|---|---|---|---|---|---|
| 1MMR30H50008 | ml | TUBO RECTO HELICOIDAL GALVA JG DOBLE PARED HAH-50x3000 CONAIRE D=500 | 0.34 | 310.89 | 105.70 |
| 1MCO9H50008 | u | CODO GALVA 90º SEGMENTADO JG DOBLE PARED HAH-50 CONAIRE D=500 | 0.165 | 223.25 | 36.84 |
| 1MCO4H50008 | u | CODO GALVA 45º SEGMENTADO JG DOBLE PARED HAH-50 CONAIRE D=500 | 0.179 | 136.52 | 24.44 |
| 1MTS9H50008 | u | TE SIMPLE GALVA 90º SEGMENTADA JG DOBLE PARED HAH-50 CONAIRE D=500 | 0.027 | 259.31 | 7.00 |
| 1MRCH50027 | u | REDUCCION CONCENTRICA GALVA SEGMENTADA JG DOBLE PARED HAH-50 CONAIRE D=500/450 | 0.059 | 147.12 | 8.68 |
| CMEL010 | u | MANGUITO UNION GALVA SEGMENTADO JG VENT CONAIRE d=500 | 0.24 | 23.22 | 5.57 |
| CME012 | u | MANGUITO UNION GALVA SPIRO ST VENT-MU CONAIRE d=600 | 0.24 | 6.75 | 1.62 |
|  |  | Total |  |  | 189.85 |

**CCCHAH5050055** ml Cond CONAIRE JG HAH-50, circular D=500/600 mm y 0,7 mm 55 pct figuras, doble pared helic
Precio: 207.68
Fabricación y suministro de conductos CONAIRE JG CLIMA HAH-50 de geometría circular, doble pared helicoidal de acero galvanizado en caliente, calidad del acero DX51D+Z250/275, de Diametro interior 500 mm y exterior 600 mm y 0,7mm de espesor según norma UNE-EN 1506, incorpora entre las dos paredes un aislamiento termico de lana mineral de 25 mm de espesor para montajes en el interior de los edificios, incluye parte proporcional estimada (55%) de accesorios circulares con sistema de unión por encaje, los cuáles incorporan junta de goma encastada en las bocas de conexión que le confieren la estanqueidad al aire CLASE D, incluye certificado de fabricación y de estanqueidad al aire del sistema.

| Código | Ud | Descripción | Rendimiento | Precio | Importe |
|---|---|---|---|---|---|
| 1MMR30H50008 | ml | TUBO RECTO HELICOIDAL GALVA JG DOBLE PARED HAH-50x3000 CONAIRE D=500 | 0.34 | 310.89 | 105.70 |
| 1MCO9H50008 | u | CODO GALVA 90º SEGMENTADO JG DOBLE PARED HAH-50 CONAIRE D=500 | 0.203 | 223.25 | 45.32 |
| 1MCO4H50008 | u | CODO GALVA 45º SEGMENTADO JG DOBLE PARED HAH-50 CONAIRE D=500 | 0.221 | 136.52 | 30.17 |
| 1MTS9H50008 | u | TE SIMPLE GALVA 90º SEGMENTADA JG DOBLE PARED HAH-50 CONAIRE D=500 | 0.033 | 259.31 | 8.56 |
| 1MRCH50027 | u | REDUCCION CONCENTRICA GALVA SEGMENTADA JG DOBLE PARED HAH-50 CONAIRE D=500/450 | 0.073 | 147.12 | 10.74 |
| CMEL010 | u | MANGUITO UNION GALVA SEGMENTADO JG VENT CONAIRE d=500 | 0.24 | 23.22 | 5.57 |
| CME012 | u | MANGUITO UNION GALVA SPIRO ST VENT-MU CONAIRE d=600 | 0.24 | 6.75 | 1.62 |
|  |  | Total |  |  | 207.68 |

###### CCCHAH50560 DOBLE PARED D=600/710 mm

**CCCHAH5060015** ml Cond CONAIRE JG HAH-50, circular D=600/710 mm y 0,7 mm 15 pct figuras, doble pared helic
Precio: 161.54
Fabricación y suministro de conductos CONAIRE JG CLIMA HAH-50 de geometría circular, doble pared helicoidal de acero galvanizado en caliente, calidad del acero DX51D+Z250/275, de Diametro interior 600 mm y exterior 710 mm y 0,7mm de espesor según norma UNE-EN 1506, incorpora entre las dos paredes un aislamiento termico de lana mineral de 25 mm de espesor para montajes en el interior de los edificios, incluye parte proporcional estimada (15%) de accesorios circulares con sistema de unión por encaje, los cuáles incorporan junta de goma encastada en las bocas de conexión que le confieren la estanqueidad al aire CLASE D, incluye certificado de fabricación y de estanqueidad al aire del sistema.

| Código | Ud | Descripción | Rendimiento | Precio | Importe |
|---|---|---|---|---|---|
| 1MMR30H50010 | ml | TUBO RECTO HELICOIDAL GALVA JG DOBLE PARED HAH-50x3000 CONAIRE D=600 | 0.34 | 366.6 | 124.64 |
| 1MCO9H50010 | u | CODO GALVA 90º SEGMENTADO JG DOBLE PARED HAH-50 CONAIRE D=600 | 0.046 | 295.46 | 13.59 |
| 1MCO4H50010 | u | CODO GALVA 45º SEGMENTADO JG DOBLE PARED HAH-50 CONAIRE D=600 | 0.05 | 182.1 | 9.11 |
| 1MTS9H50010 | u | TE SIMPLE GALVA 90º SEGMENTADA JG DOBLE PARED HAH-50 CONAIRE D=600 | 0.008 | 343.15 | 2.75 |
| 1MRCH50041 | u | REDUCCION CONCENTRICA GALVA SEGMENTADA JG DOBLE PARED HAH-50 CONAIRE D=600/500 | 0.021 | 138.25 | 2.90 |
| CMEL012 | u | MANGUITO UNION GALVA SEGMENTADO JG VENT CONAIRE d=600 | 0.24 | 27.05 | 6.49 |
| CME014 | u | MANGUITO UNION GALVA SPIRO ST VENT-MU CONAIRE d=710 | 0.24 | 8.59 | 2.06 |
|  |  | Total |  |  | 161.54 |

**CCCHAH5060025** ml Cond CONAIRE JG HAH-50, circular D=600/710 mm y 0,7 mm 25 pct figuras, doble pared helic
Precio: 183.36
Fabricación y suministro de conductos CONAIRE JG CLIMA HAH-50 de geometría circular, doble pared helicoidal de acero galvanizado en caliente, calidad del acero DX51D+Z250/275, de Diametro interior 600 mm y exterior 710 mm y 0,7mm de espesor según norma UNE-EN 1506, incorpora entre las dos paredes un aislamiento termico de lana mineral de 25 mm de espesor para montajes en el interior de los edificios, incluye parte proporcional estimada (25%) de accesorios circulares con sistema de unión por encaje, los cuáles incorporan junta de goma encastada en las bocas de conexión que le confieren la estanqueidad al aire CLASE D, incluye certificado de fabricación y de estanqueidad al aire del sistema.

| Código | Ud | Descripción | Rendimiento | Precio | Importe |
|---|---|---|---|---|---|
| 1MMR30H50010 | ml | TUBO RECTO HELICOIDAL GALVA JG DOBLE PARED HAH-50x3000 CONAIRE D=600 | 0.34 | 366.6 | 124.64 |
| 1MCO9H50010 | u | CODO GALVA 90º SEGMENTADO JG DOBLE PARED HAH-50 CONAIRE D=600 | 0.082 | 295.46 | 24.23 |
| 1MCO4H50010 | u | CODO GALVA 45º SEGMENTADO JG DOBLE PARED HAH-50 CONAIRE D=600 | 0.088 | 182.1 | 16.02 |
| 1MTS9H50010 | u | TE SIMPLE GALVA 90º SEGMENTADA JG DOBLE PARED HAH-50 CONAIRE D=600 | 0.014 | 343.15 | 4.80 |
| 1MRCH50041 | u | REDUCCION CONCENTRICA GALVA SEGMENTADA JG DOBLE PARED HAH-50 CONAIRE D=600/500 | 0.037 | 138.25 | 5.12 |
| CMEL012 | u | MANGUITO UNION GALVA SEGMENTADO JG VENT CONAIRE d=600 | 0.24 | 27.05 | 6.49 |
| CME014 | u | MANGUITO UNION GALVA SPIRO ST VENT-MU CONAIRE d=710 | 0.24 | 8.59 | 2.06 |
|  |  | Total |  |  | 183.36 |

**CCCHAH5060035** ml Cond CONAIRE JG HAH-50, circular D=600/710 mm y 0,7 mm 35 pct figuras, doble pared helic
Precio: 205.18
Fabricación y suministro de conductos CONAIRE JG CLIMA HAH-50 de geometría circular, doble pared helicoidal de acero galvanizado en caliente, calidad del acero DX51D+Z250/275, de Diametro interior 600 mm y exterior 710 mm y 0,7mm de espesor según norma UNE-EN 1506, incorpora entre las dos paredes un aislamiento termico de lana mineral de 25 mm de espesor para montajes en el interior de los edificios, incluye parte proporcional estimada (35%) de accesorios circulares con sistema de unión por encaje, los cuáles incorporan junta de goma encastada en las bocas de conexión que le confieren la estanqueidad al aire CLASE D, incluye certificado de fabricación y de estanqueidad al aire del sistema.

| Código | Ud | Descripción | Rendimiento | Precio | Importe |
|---|---|---|---|---|---|
| 1MMR30H50010 | ml | TUBO RECTO HELICOIDAL GALVA JG DOBLE PARED HAH-50x3000 CONAIRE D=600 | 0.34 | 366.6 | 124.64 |
| 1MCO9H50010 | u | CODO GALVA 90º SEGMENTADO JG DOBLE PARED HAH-50 CONAIRE D=600 | 0.118 | 295.46 | 34.86 |
| 1MCO4H50010 | u | CODO GALVA 45º SEGMENTADO JG DOBLE PARED HAH-50 CONAIRE D=600 | 0.126 | 182.1 | 22.94 |
| 1MTS9H50010 | u | TE SIMPLE GALVA 90º SEGMENTADA JG DOBLE PARED HAH-50 CONAIRE D=600 | 0.02 | 343.15 | 6.86 |
| 1MRCH50041 | u | REDUCCION CONCENTRICA GALVA SEGMENTADA JG DOBLE PARED HAH-50 CONAIRE D=600/500 | 0.053 | 138.25 | 7.33 |
| CMEL012 | u | MANGUITO UNION GALVA SEGMENTADO JG VENT CONAIRE d=600 | 0.24 | 27.05 | 6.49 |
| CME014 | u | MANGUITO UNION GALVA SPIRO ST VENT-MU CONAIRE d=710 | 0.24 | 8.59 | 2.06 |
|  |  | Total |  |  | 205.18 |

**CCCHAH5060045** ml Cond CONAIRE JG HAH-50, circular D=600/710 mm y 0,7 mm 45 pct figuras, doble pared helic
Precio: 226.72
Fabricación y suministro de conductos CONAIRE JG CLIMA HAH-50 de geometría circular, doble pared helicoidal de acero galvanizado en caliente, calidad del acero DX51D+Z250/275, de Diametro interior 600 mm y exterior 710 mm y 0,7mm de espesor según norma UNE-EN 1506, incorpora entre las dos paredes un aislamiento termico de lana mineral de 25 mm de espesor para montajes en el interior de los edificios, incluye parte proporcional estimada (45%) de accesorios circulares con sistema de unión por encaje, los cuáles incorporan junta de goma encastada en las bocas de conexión que le confieren la estanqueidad al aire CLASE D, incluye certificado de fabricación y de estanqueidad al aire del sistema.

| Código | Ud | Descripción | Rendimiento | Precio | Importe |
|---|---|---|---|---|---|
| 1MMR30H50010 | ml | TUBO RECTO HELICOIDAL GALVA JG DOBLE PARED HAH-50x3000 CONAIRE D=600 | 0.34 | 366.6 | 124.64 |
| 1MCO9H50010 | u | CODO GALVA 90º SEGMENTADO JG DOBLE PARED HAH-50 CONAIRE D=600 | 0.153 | 295.46 | 45.21 |
| 1MCO4H50010 | u | CODO GALVA 45º SEGMENTADO JG DOBLE PARED HAH-50 CONAIRE D=600 | 0.164 | 182.1 | 29.86 |
| 1MTS9H50010 | u | TE SIMPLE GALVA 90º SEGMENTADA JG DOBLE PARED HAH-50 CONAIRE D=600 | 0.026 | 343.15 | 8.92 |
| 1MRCH50041 | u | REDUCCION CONCENTRICA GALVA SEGMENTADA JG DOBLE PARED HAH-50 CONAIRE D=600/500 | 0.069 | 138.25 | 9.54 |
| CMEL012 | u | MANGUITO UNION GALVA SEGMENTADO JG VENT CONAIRE d=600 | 0.24 | 27.05 | 6.49 |
| CME014 | u | MANGUITO UNION GALVA SPIRO ST VENT-MU CONAIRE d=710 | 0.24 | 8.59 | 2.06 |
|  |  | Total |  |  | 226.72 |

**CCCHAH5060055** ml Cond CONAIRE JG HAH-50, circular D=600/710 mm y 0,7 mm 55 pct figuras, doble pared helic
Precio: 248.73
Fabricación y suministro de conductos CONAIRE JG CLIMA HAH-50 de geometría circular, doble pared helicoidal de acero galvanizado en caliente, calidad del acero DX51D+Z250/275, de Diametro interior 600 mm y exterior 710 mm y 0,7mm de espesor según norma UNE-EN 1506, incorpora entre las dos paredes un aislamiento termico de lana mineral de 25 mm de espesor para montajes en el interior de los edificios, incluye parte proporcional estimada (55%) de accesorios circulares con sistema de unión por encaje, los cuáles incorporan junta de goma encastada en las bocas de conexión que le confieren la estanqueidad al aire CLASE D, incluye certificado de fabricación y de estanqueidad al aire del sistema.

| Código | Ud | Descripción | Rendimiento | Precio | Importe |
|---|---|---|---|---|---|
| 1MMR30H50010 | ml | TUBO RECTO HELICOIDAL GALVA JG DOBLE PARED HAH-50x3000 CONAIRE D=600 | 0.34 | 366.6 | 124.64 |
| 1MCO9H50010 | u | CODO GALVA 90º SEGMENTADO JG DOBLE PARED HAH-50 CONAIRE D=600 | 0.189 | 295.46 | 55.84 |
| 1MCO4H50010 | u | CODO GALVA 45º SEGMENTADO JG DOBLE PARED HAH-50 CONAIRE D=600 | 0.203 | 182.1 | 36.97 |
| 1MTS9H50010 | u | TE SIMPLE GALVA 90º SEGMENTADA JG DOBLE PARED HAH-50 CONAIRE D=600 | 0.032 | 343.15 | 10.98 |
| 1MRCH50041 | u | REDUCCION CONCENTRICA GALVA SEGMENTADA JG DOBLE PARED HAH-50 CONAIRE D=600/500 | 0.085 | 138.25 | 11.75 |
| CMEL012 | u | MANGUITO UNION GALVA SEGMENTADO JG VENT CONAIRE d=600 | 0.24 | 27.05 | 6.49 |
| CME014 | u | MANGUITO UNION GALVA SPIRO ST VENT-MU CONAIRE d=710 | 0.24 | 8.59 | 2.06 |
|  |  | Total |  |  | 248.73 |

###### CCCHAH50710 DOBLE PARED D=710/800 mm

**CCCHAH5071015** ml Cond CONAIRE JG HAH-50, circular D=710/800 mm y 0,8 mm 15 pct figuras, doble pared helic
Precio: 204.33

| Código | Ud | Descripción | Rendimiento | Precio | Importe |
|---|---|---|---|---|---|
| 1MMR30H50011 | ml | TUBO RECTO HELICOIDAL GALVA JG DOBLE PARED HAH-50x3000 CONAIRE D=710 | 0.34 | 455.71 | 154.94 |
| 1MCO9H50011 | u | CODO GALVA 90º SEGMENTADO JG DOBLE PARED HAH-50 CONAIRE D=710 | 0.046 | 416.79 | 19.17 |
| 1MCO4H50011 | u | CODO GALVA 45º SEGMENTADO JG DOBLE PARED HAH-50 CONAIRE D=710 | 0.05 | 246.39 | 12.32 |
| 1MTS9H50012 | u | TE SIMPLE GALVA 90º SEGMENTADA JG DOBLE PARED HAH-50 CONAIRE D=710 | 0.008 | 456.46 | 3.65 |
| 1MRCH50057 | u | REDUCCION CONCENTRICA GALVA SEGMENTADA JG DOBLE PARED HAH-50 CONAIRE d=710/600 | 0.021 | 181.46 | 3.81 |
| CMEL014 | u | MANGUITO UNION GALVA SEGMENTADO JG VENT CONAIRE d=710 | 0.24 | 32.82 | 7.88 |
| CME015 | u | MANGUITO UNION GALVA SPIRO ST VENT-MU CONAIRE d=800 | 0.24 | 10.68 | 2.56 |
|  |  | Total |  |  | 204.33 |

**CCCHAH5071025** ml Cond CONAIRE JG HAH-50, circular D=710/800 mm y 0,8 mm 25 pct figuras, doble pared helic
Precio: 234.34

| Código | Ud | Descripción | Rendimiento | Precio | Importe |
|---|---|---|---|---|---|
| 1MMR30H50011 | ml | TUBO RECTO HELICOIDAL GALVA JG DOBLE PARED HAH-50x3000 CONAIRE D=710 | 0.34 | 455.71 | 154.94 |
| 1MCO9H50011 | u | CODO GALVA 90º SEGMENTADO JG DOBLE PARED HAH-50 CONAIRE D=710 | 0.082 | 416.79 | 34.18 |
| 1MCO4H50011 | u | CODO GALVA 45º SEGMENTADO JG DOBLE PARED HAH-50 CONAIRE D=710 | 0.088 | 246.39 | 21.68 |
| 1MTS9H50012 | u | TE SIMPLE GALVA 90º SEGMENTADA JG DOBLE PARED HAH-50 CONAIRE D=710 | 0.014 | 456.46 | 6.39 |
| 1MRCH50057 | u | REDUCCION CONCENTRICA GALVA SEGMENTADA JG DOBLE PARED HAH-50 CONAIRE d=710/600 | 0.037 | 181.46 | 6.71 |
| CMEL014 | u | MANGUITO UNION GALVA SEGMENTADO JG VENT CONAIRE d=710 | 0.24 | 32.82 | 7.88 |
| CME015 | u | MANGUITO UNION GALVA SPIRO ST VENT-MU CONAIRE d=800 | 0.24 | 10.68 | 2.56 |
|  |  | Total |  |  | 234.34 |

**CCCHAH5071035** ml Cond CONAIRE JG HAH-50, circular D=710/800 mm y 0,8 mm 35 pct figuras, doble pared helic
Precio: 264.36

| Código | Ud | Descripción | Rendimiento | Precio | Importe |
|---|---|---|---|---|---|
| 1MMR30H50011 | ml | TUBO RECTO HELICOIDAL GALVA JG DOBLE PARED HAH-50x3000 CONAIRE D=710 | 0.34 | 455.71 | 154.94 |
| 1MCO9H50011 | u | CODO GALVA 90º SEGMENTADO JG DOBLE PARED HAH-50 CONAIRE D=710 | 0.118 | 416.79 | 49.18 |
| 1MCO4H50011 | u | CODO GALVA 45º SEGMENTADO JG DOBLE PARED HAH-50 CONAIRE D=710 | 0.126 | 246.39 | 31.05 |
| 1MTS9H50012 | u | TE SIMPLE GALVA 90º SEGMENTADA JG DOBLE PARED HAH-50 CONAIRE D=710 | 0.02 | 456.46 | 9.13 |
| 1MRCH50057 | u | REDUCCION CONCENTRICA GALVA SEGMENTADA JG DOBLE PARED HAH-50 CONAIRE d=710/600 | 0.053 | 181.46 | 9.62 |
| CMEL014 | u | MANGUITO UNION GALVA SEGMENTADO JG VENT CONAIRE d=710 | 0.24 | 32.82 | 7.88 |
| CME015 | u | MANGUITO UNION GALVA SPIRO ST VENT-MU CONAIRE d=800 | 0.24 | 10.68 | 2.56 |
|  |  | Total |  |  | 264.36 |

**CCCHAH5071045** ml Cond CONAIRE JG HAH-50, circular D=710/800 mm y 0,8 mm 45 pct figuras, doble pared helic
Precio: 293.95

| Código | Ud | Descripción | Rendimiento | Precio | Importe |
|---|---|---|---|---|---|
| 1MMR30H50011 | ml | TUBO RECTO HELICOIDAL GALVA JG DOBLE PARED HAH-50x3000 CONAIRE D=710 | 0.34 | 455.71 | 154.94 |
| 1MCO9H50011 | u | CODO GALVA 90º SEGMENTADO JG DOBLE PARED HAH-50 CONAIRE D=710 | 0.153 | 416.79 | 63.77 |
| 1MCO4H50011 | u | CODO GALVA 45º SEGMENTADO JG DOBLE PARED HAH-50 CONAIRE D=710 | 0.164 | 246.39 | 40.41 |
| 1MTS9H50012 | u | TE SIMPLE GALVA 90º SEGMENTADA JG DOBLE PARED HAH-50 CONAIRE D=710 | 0.026 | 456.46 | 11.87 |
| 1MRCH50057 | u | REDUCCION CONCENTRICA GALVA SEGMENTADA JG DOBLE PARED HAH-50 CONAIRE d=710/600 | 0.069 | 181.46 | 12.52 |
| CMEL014 | u | MANGUITO UNION GALVA SEGMENTADO JG VENT CONAIRE d=710 | 0.24 | 32.82 | 7.88 |
| CME015 | u | MANGUITO UNION GALVA SPIRO ST VENT-MU CONAIRE d=800 | 0.24 | 10.68 | 2.56 |
|  |  | Total |  |  | 293.95 |

**CCCHAH5071055** ml Cond CONAIRE JG HAH-50, circular D=710/800 mm y 0,8 mm 55 pct figuras, doble pared helic
Precio: 324.2

| Código | Ud | Descripción | Rendimiento | Precio | Importe |
|---|---|---|---|---|---|
| 1MMR30H50011 | ml | TUBO RECTO HELICOIDAL GALVA JG DOBLE PARED HAH-50x3000 CONAIRE D=710 | 0.34 | 455.71 | 154.94 |
| 1MCO9H50011 | u | CODO GALVA 90º SEGMENTADO JG DOBLE PARED HAH-50 CONAIRE D=710 | 0.189 | 416.79 | 78.77 |
| 1MCO4H50011 | u | CODO GALVA 45º SEGMENTADO JG DOBLE PARED HAH-50 CONAIRE D=710 | 0.203 | 246.39 | 50.02 |
| 1MTS9H50012 | u | TE SIMPLE GALVA 90º SEGMENTADA JG DOBLE PARED HAH-50 CONAIRE D=710 | 0.032 | 456.46 | 14.61 |
| 1MRCH50057 | u | REDUCCION CONCENTRICA GALVA SEGMENTADA JG DOBLE PARED HAH-50 CONAIRE d=710/600 | 0.085 | 181.46 | 15.42 |
| CMEL014 | u | MANGUITO UNION GALVA SEGMENTADO JG VENT CONAIRE d=710 | 0.24 | 32.82 | 7.88 |
| CME015 | u | MANGUITO UNION GALVA SPIRO ST VENT-MU CONAIRE d=800 | 0.24 | 10.68 | 2.56 |
|  |  | Total |  |  | 324.2 |

###### 0403010104 JG INTRAFLEX AL

###### 04010302020201 Espesor 09 mm

###### CCCIFA09250 Intraflex AL 09 D=250 mm

**CCCIFA0925015** ml Cond CONAIRE JG INTRAFLEX AL-09 circular D=250 mm y 0,5 mm 15 pct figuras, simple pared helic
Precio: 42.16
Fabricación y suministro de conductos CONAIRE JG INTRAFLEX AL de geometría circular, tipo simple pared helicoidal de acero galvanizado en caliente, calidad del acero DX51D+Z250/275, de 250 mm de diámetro y 0,5 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR1509A001 | ml | TUBO HELICOIDAL GALVA JG INTRAFLEX AL-9x1500 CONAIRE D=250 | 0.667 | 55.53 | 37.04 |
| 4MCO909A001 | u | CODO GALVA 90º SEGMENTADO JG INTRAFLEX AL-9 CONAIRE D=250 | 0.043 | 54.61 | 2.35 |
| 4MCO409A001 | u | CODO GALVA 45º SEGMENTADO JG INTRAFLEX AL-9 CONAIRE D=250 | 0.018 | 38.63 | 0.70 |
| 4MTS909A001 | u | TE SIMPLE GALVA 90º SEGMENTADA JG INTRAFLEX AL-9 CONAIRE D=250 | 0.009 | 59.19 | 0.53 |
| 4MRC09A001 | u | REDUCCION CONCENTRICA GALVA SEGMENTADA JG INTRAFLEX AL-9 CONAIRE D=300/250 | 0.013 | 51.11 | 0.66 |
| 4MME09A001 | u | MANGUITO DE UNION GALVA SEGMENTADO JG INTRAFLEX AL-9 CONAIRE D=250 | 0.066 | 13.29 | 0.88 |
|  |  | Total |  |  | 42.16 |

**CCCIFA0925025** ml Cond CONAIRE JG INTRAFLEX AL-09 circular D=250 mm y 0,5 mm 25 pct figuras, simple pared helic
Precio: 45.63
Fabricación y suministro de conductos CONAIRE JG INTRAFLEX AL de geometría circular, tipo simple pared helicoidal de acero galvanizado en caliente, calidad del acero DX51D+Z250/275, de 250 mm de diámetro y 0,5 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR1509A001 | ml | TUBO HELICOIDAL GALVA JG INTRAFLEX AL-9x1500 CONAIRE D=250 | 0.667 | 55.53 | 37.04 |
| 4MCO909A001 | u | CODO GALVA 90º SEGMENTADO JG INTRAFLEX AL-9 CONAIRE D=250 | 0.071 | 54.61 | 3.88 |
| 4MCO409A001 | u | CODO GALVA 45º SEGMENTADO JG INTRAFLEX AL-9 CONAIRE D=250 | 0.03 | 38.63 | 1.16 |
| 4MTS909A001 | u | TE SIMPLE GALVA 90º SEGMENTADA JG INTRAFLEX AL-9 CONAIRE D=250 | 0.016 | 59.19 | 0.95 |
| 4MRC09A001 | u | REDUCCION CONCENTRICA GALVA SEGMENTADA JG INTRAFLEX AL-9 CONAIRE D=300/250 | 0.022 | 51.11 | 1.12 |
| 4MME09A001 | u | MANGUITO DE UNION GALVA SEGMENTADO JG INTRAFLEX AL-9 CONAIRE D=250 | 0.111 | 13.29 | 1.48 |
|  |  | Total |  |  | 45.63 |

**CCCIFA0925035** ml Cond CONAIRE JG INTRAFLEX AL-09 circular D=250 mm y 0,5 mm 35 pct figuras, simple pared helic
Precio: 49.06
Fabricación y suministro de conductos CONAIRE JG INTRAFLEX AL de geometría circular, tipo simple pared helicoidal de acero galvanizado en caliente, calidad del acero DX51D+Z250/275, de 250 mm de diámetro y 0,5 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR1509A001 | ml | TUBO HELICOIDAL GALVA JG INTRAFLEX AL-9x1500 CONAIRE D=250 | 0.667 | 55.53 | 37.04 |
| 4MCO909A001 | u | CODO GALVA 90º SEGMENTADO JG INTRAFLEX AL-9 CONAIRE D=250 | 0.1 | 54.61 | 5.46 |
| 4MCO409A001 | u | CODO GALVA 45º SEGMENTADO JG INTRAFLEX AL-9 CONAIRE D=250 | 0.042 | 38.63 | 1.62 |
| 4MTS909A001 | u | TE SIMPLE GALVA 90º SEGMENTADA JG INTRAFLEX AL-9 CONAIRE D=250 | 0.022 | 59.19 | 1.30 |
| 4MRC09A001 | u | REDUCCION CONCENTRICA GALVA SEGMENTADA JG INTRAFLEX AL-9 CONAIRE D=300/250 | 0.031 | 51.11 | 1.58 |
| 4MME09A001 | u | MANGUITO DE UNION GALVA SEGMENTADO JG INTRAFLEX AL-9 CONAIRE D=250 | 0.155 | 13.29 | 2.06 |
|  |  | Total |  |  | 49.06 |

**CCCIFA0925045** ml Cond CONAIRE JG INTRAFLEX AL-09 circular D=250 mm y 0,5 mm 45 pct figuras, simple pared helic
Precio: 52.46
Fabricación y suministro de conductos CONAIRE JG INTRAFLEX AL de geometría circular, tipo simple pared helicoidal de acero galvanizado en caliente, calidad del acero DX51D+Z250/275, de 250 mm de diámetro y 0,5 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR1509A001 | ml | TUBO HELICOIDAL GALVA JG INTRAFLEX AL-9x1500 CONAIRE D=250 | 0.667 | 55.53 | 37.04 |
| 4MCO909A001 | u | CODO GALVA 90º SEGMENTADO JG INTRAFLEX AL-9 CONAIRE D=250 | 0.129 | 54.61 | 7.04 |
| 4MCO409A001 | u | CODO GALVA 45º SEGMENTADO JG INTRAFLEX AL-9 CONAIRE D=250 | 0.054 | 38.63 | 2.09 |
| 4MTS909A001 | u | TE SIMPLE GALVA 90º SEGMENTADA JG INTRAFLEX AL-9 CONAIRE D=250 | 0.028 | 59.19 | 1.66 |
| 4MRC09A001 | u | REDUCCION CONCENTRICA GALVA SEGMENTADA JG INTRAFLEX AL-9 CONAIRE D=300/250 | 0.039 | 51.11 | 1.99 |
| 4MME09A001 | u | MANGUITO DE UNION GALVA SEGMENTADO JG INTRAFLEX AL-9 CONAIRE D=250 | 0.199 | 13.29 | 2.64 |
|  |  | Total |  |  | 52.46 |

**CCCIFA0925055** ml Cond CONAIRE JG INTRAFLEX AL-09 circular D=250 mm y 0,5 mm 55 pct figuras, simple pared helic
Precio: 55.92
Fabricación y suministro de conductos CONAIRE JG INTRAFLEX AL de geometría circular, tipo simple pared helicoidal de acero galvanizado en caliente, calidad del acero DX51D+Z250/275, de 250 mm de diámetro y 0,5 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR1509A001 | ml | TUBO HELICOIDAL GALVA JG INTRAFLEX AL-9x1500 CONAIRE D=250 | 0.667 | 55.53 | 37.04 |
| 4MCO909A001 | u | CODO GALVA 90º SEGMENTADO JG INTRAFLEX AL-9 CONAIRE D=250 | 0.157 | 54.61 | 8.57 |
| 4MCO409A001 | u | CODO GALVA 45º SEGMENTADO JG INTRAFLEX AL-9 CONAIRE D=250 | 0.066 | 38.63 | 2.55 |
| 4MTS909A001 | u | TE SIMPLE GALVA 90º SEGMENTADA JG INTRAFLEX AL-9 CONAIRE D=250 | 0.035 | 59.19 | 2.07 |
| 4MRC09A001 | u | REDUCCION CONCENTRICA GALVA SEGMENTADA JG INTRAFLEX AL-9 CONAIRE D=300/250 | 0.048 | 51.11 | 2.45 |
| 4MME09A001 | u | MANGUITO DE UNION GALVA SEGMENTADO JG INTRAFLEX AL-9 CONAIRE D=250 | 0.244 | 13.29 | 3.24 |
|  |  | Total |  |  | 55.92 |

###### CCCIFA09300 Intraflex AL 09 D=300 mm

**CCCIFA0930015** ml Cond CONAIRE JG INTRAFLEX AL-09 circular D=300 mm y 0,5 mm 15 pct figuras, simple pared helic
Precio: 48.96
Fabricación y suministro de conductos CONAIRE JG INTRAFLEX AL de geometría circular, tipo simple pared helicoidal de acero galvanizado en caliente, calidad del acero DX51D+Z250/275, de 300 mm de diámetro y 0,5 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR1509A002 | ml | TUBO HELICOIDAL GALVA JG INTRAFLEX AL-9x1500 CONAIRE D=300 | 0.667 | 64.76 | 43.19 |
| 4MCO909A002 | u | CODO GALVA 90º SEGMENTADO JG INTRAFLEX AL-9 CONAIRE D=300 | 0.043 | 60.22 | 2.59 |
| 4MCO409A002 | u | CODO GALVA 45º SEGMENTADO JG INTRAFLEX AL-9 CONAIRE D=300 | 0.018 | 41.59 | 0.75 |
| 4MTS909A002 | u | TE SIMPLE GALVA 90º SEGMENTADA JG INTRAFLEX AL-9 CONAIRE D=300 | 0.009 | 61.54 | 0.55 |
| 4MRC09A003 | u | REDUCCION CONCENTRICA GALVA SEGMENTADA JG INTRAFLEX AL-9 CONAIRE D=355/300 | 0.013 | 58.38 | 0.76 |
| 4MME09A002 | u | MANGUITO DE UNION GALVA SEGMENTADO JG INTRAFLEX AL-9 CONAIRE D=300 | 0.066 | 16.93 | 1.12 |
|  |  | Total |  |  | 48.96 |

**CCCIFA0930025** ml Cond CONAIRE JG INTRAFLEX AL-09 circular D=300 mm y 0,5 mm 25 pct figuras, simple pared helic
Precio: 52.86
Fabricación y suministro de conductos CONAIRE JG INTRAFLEX AL de geometría circular, tipo simple pared helicoidal de acero galvanizado en caliente, calidad del acero DX51D+Z250/275, de 300 mm de diámetro y 0,5 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR1509A002 | ml | TUBO HELICOIDAL GALVA JG INTRAFLEX AL-9x1500 CONAIRE D=300 | 0.667 | 64.76 | 43.19 |
| 4MCO909A002 | u | CODO GALVA 90º SEGMENTADO JG INTRAFLEX AL-9 CONAIRE D=300 | 0.071 | 60.22 | 4.28 |
| 4MCO409A002 | u | CODO GALVA 45º SEGMENTADO JG INTRAFLEX AL-9 CONAIRE D=300 | 0.03 | 41.59 | 1.25 |
| 4MTS909A002 | u | TE SIMPLE GALVA 90º SEGMENTADA JG INTRAFLEX AL-9 CONAIRE D=300 | 0.016 | 61.54 | 0.98 |
| 4MRC09A003 | u | REDUCCION CONCENTRICA GALVA SEGMENTADA JG INTRAFLEX AL-9 CONAIRE D=355/300 | 0.022 | 58.38 | 1.28 |
| 4MME09A002 | u | MANGUITO DE UNION GALVA SEGMENTADO JG INTRAFLEX AL-9 CONAIRE D=300 | 0.111 | 16.93 | 1.88 |
|  |  | Total |  |  | 52.86 |

**CCCIFA0930035** ml Cond CONAIRE JG INTRAFLEX AL-09 circular D=300 mm y 0,5 mm 35 pct figuras, simple pared helic
Precio: 56.74
Fabricación y suministro de conductos CONAIRE JG INTRAFLEX AL de geometría circular, tipo simple pared helicoidal de acero galvanizado en caliente, calidad del acero DX51D+Z250/275, de 300 mm de diámetro y 0,5 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR1509A002 | ml | TUBO HELICOIDAL GALVA JG INTRAFLEX AL-9x1500 CONAIRE D=300 | 0.667 | 64.76 | 43.19 |
| 4MCO909A002 | u | CODO GALVA 90º SEGMENTADO JG INTRAFLEX AL-9 CONAIRE D=300 | 0.1 | 60.22 | 6.02 |
| 4MCO409A002 | u | CODO GALVA 45º SEGMENTADO JG INTRAFLEX AL-9 CONAIRE D=300 | 0.042 | 41.59 | 1.75 |
| 4MTS909A002 | u | TE SIMPLE GALVA 90º SEGMENTADA JG INTRAFLEX AL-9 CONAIRE D=300 | 0.022 | 61.54 | 1.35 |
| 4MRC09A003 | u | REDUCCION CONCENTRICA GALVA SEGMENTADA JG INTRAFLEX AL-9 CONAIRE D=355/300 | 0.031 | 58.38 | 1.81 |
| 4MME09A002 | u | MANGUITO DE UNION GALVA SEGMENTADO JG INTRAFLEX AL-9 CONAIRE D=300 | 0.155 | 16.93 | 2.62 |
|  |  | Total |  |  | 56.74 |

**CCCIFA0930045** ml Cond CONAIRE JG INTRAFLEX AL-09 circular D=300 mm y 0,5 mm 45 pct figuras, simple pared helic
Precio: 60.58
Fabricación y suministro de conductos CONAIRE JG INTRAFLEX AL de geometría circular, tipo simple pared helicoidal de acero galvanizado en caliente, calidad del acero DX51D+Z250/275, de 300 mm de diámetro y 0,5 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR1509A002 | ml | TUBO HELICOIDAL GALVA JG INTRAFLEX AL-9x1500 CONAIRE D=300 | 0.667 | 64.76 | 43.19 |
| 4MCO909A002 | u | CODO GALVA 90º SEGMENTADO JG INTRAFLEX AL-9 CONAIRE D=300 | 0.129 | 60.22 | 7.77 |
| 4MCO409A002 | u | CODO GALVA 45º SEGMENTADO JG INTRAFLEX AL-9 CONAIRE D=300 | 0.054 | 41.59 | 2.25 |
| 4MTS909A002 | u | TE SIMPLE GALVA 90º SEGMENTADA JG INTRAFLEX AL-9 CONAIRE D=300 | 0.028 | 61.54 | 1.72 |
| 4MRC09A003 | u | REDUCCION CONCENTRICA GALVA SEGMENTADA JG INTRAFLEX AL-9 CONAIRE D=355/300 | 0.039 | 58.38 | 2.28 |
| 4MME09A002 | u | MANGUITO DE UNION GALVA SEGMENTADO JG INTRAFLEX AL-9 CONAIRE D=300 | 0.199 | 16.93 | 3.37 |
|  |  | Total |  |  | 60.58 |

**CCCIFA0930055** ml Cond CONAIRE JG INTRAFLEX AL-09 circular D=300 mm y 0,5 mm 55 pct figuras, simple pared helic
Precio: 64.46
Fabricación y suministro de conductos CONAIRE JG INTRAFLEX AL de geometría circular, tipo simple pared helicoidal de acero galvanizado en caliente, calidad del acero DX51D+Z250/275, de 300 mm de diámetro y 0,5 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR1509A002 | ml | TUBO HELICOIDAL GALVA JG INTRAFLEX AL-9x1500 CONAIRE D=300 | 0.667 | 64.76 | 43.19 |
| 4MCO909A002 | u | CODO GALVA 90º SEGMENTADO JG INTRAFLEX AL-9 CONAIRE D=300 | 0.157 | 60.22 | 9.45 |
| 4MCO409A002 | u | CODO GALVA 45º SEGMENTADO JG INTRAFLEX AL-9 CONAIRE D=300 | 0.066 | 41.59 | 2.74 |
| 4MTS909A002 | u | TE SIMPLE GALVA 90º SEGMENTADA JG INTRAFLEX AL-9 CONAIRE D=300 | 0.035 | 61.54 | 2.15 |
| 4MRC09A003 | u | REDUCCION CONCENTRICA GALVA SEGMENTADA JG INTRAFLEX AL-9 CONAIRE D=355/300 | 0.048 | 58.38 | 2.80 |
| 4MME09A002 | u | MANGUITO DE UNION GALVA SEGMENTADO JG INTRAFLEX AL-9 CONAIRE D=300 | 0.244 | 16.93 | 4.13 |
|  |  | Total |  |  | 64.46 |

###### CCCIFA09355 Intraflex AL 09 D=355 mm

**CCCIFA0935515** ml Cond CONAIRE JG INTRAFLEX AL-09 circular D=355 mm y 0,6mm 15 pct figuras, simple pared helic
Precio: 61.43
Fabricación y suministro de conductos CONAIRE JG INTRAFLEX AL de geometría circular, tipo simple pared helicoidal de acero galvanizado en caliente, calidad del acero DX51D+Z250/275, de 355 mm de diámetro y 0,6 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR1509A003 | ml | TUBO HELICOIDAL GALVA JG INTRAFLEX AL-9x1500 CONAIRE D=355 | 0.667 | 80.89 | 53.95 |
| 4MCO909A003 | u | CODO GALVA 90º SEGMENTADO JG INTRAFLEX AL-9 CONAIRE D=355 | 0.043 | 82.28 | 3.54 |
| 4MCO409A003 | u | CODO GALVA 45º SEGMENTADO JG INTRAFLEX AL-9 CONAIRE D=355 | 0.018 | 54.17 | 0.98 |
| 4MTS909A003 | u | TE SIMPLE GALVA 90º SEGMENTADA JG INTRAFLEX AL-9 CONAIRE D=355 | 0.009 | 83.48 | 0.75 |
| 4MRC09A006 | u | REDUCCION CONCENTRICA GALVA SEGMENTADA JG INTRAFLEX AL-9 CONAIRE D=400/355 | 0.013 | 73.9 | 0.96 |
| 4MME09A003 | u | MANGUITO DE UNION GALVA SEGMENTADO JG INTRAFLEX AL-9 CONAIRE D=355 | 0.066 | 19.01 | 1.25 |
|  |  | Total |  |  | 61.43 |

**CCCIFA0935525** ml Cond CONAIRE JG INTRAFLEX AL-09 circular D=355 mm y 0,6mm 25 pct figuras, simple pared helic
Precio: 66.5
Fabricación y suministro de conductos CONAIRE JG INTRAFLEX AL de geometría circular, tipo simple pared helicoidal de acero galvanizado en caliente, calidad del acero DX51D+Z250/275, de 355 mm de diámetro y 0,6 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR1509A003 | ml | TUBO HELICOIDAL GALVA JG INTRAFLEX AL-9x1500 CONAIRE D=355 | 0.667 | 80.89 | 53.95 |
| 4MCO909A003 | u | CODO GALVA 90º SEGMENTADO JG INTRAFLEX AL-9 CONAIRE D=355 | 0.071 | 82.28 | 5.84 |
| 4MCO409A003 | u | CODO GALVA 45º SEGMENTADO JG INTRAFLEX AL-9 CONAIRE D=355 | 0.03 | 54.17 | 1.63 |
| 4MTS909A003 | u | TE SIMPLE GALVA 90º SEGMENTADA JG INTRAFLEX AL-9 CONAIRE D=355 | 0.016 | 83.48 | 1.34 |
| 4MRC09A006 | u | REDUCCION CONCENTRICA GALVA SEGMENTADA JG INTRAFLEX AL-9 CONAIRE D=400/355 | 0.022 | 73.9 | 1.63 |
| 4MME09A003 | u | MANGUITO DE UNION GALVA SEGMENTADO JG INTRAFLEX AL-9 CONAIRE D=355 | 0.111 | 19.01 | 2.11 |
|  |  | Total |  |  | 66.5 |

**CCCIFA0935535** ml Cond CONAIRE JG INTRAFLEX AL-09 circular D=355 mm y 0,6mm 35 pct figuras, simple pared helic
Precio: 71.54
Fabricación y suministro de conductos CONAIRE JG INTRAFLEX AL de geometría circular, tipo simple pared helicoidal de acero galvanizado en caliente, calidad del acero DX51D+Z250/275, de 355 mm de diámetro y 0,6 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR1509A003 | ml | TUBO HELICOIDAL GALVA JG INTRAFLEX AL-9x1500 CONAIRE D=355 | 0.667 | 80.89 | 53.95 |
| 4MCO909A003 | u | CODO GALVA 90º SEGMENTADO JG INTRAFLEX AL-9 CONAIRE D=355 | 0.1 | 82.28 | 8.23 |
| 4MCO409A003 | u | CODO GALVA 45º SEGMENTADO JG INTRAFLEX AL-9 CONAIRE D=355 | 0.042 | 54.17 | 2.28 |
| 4MTS909A003 | u | TE SIMPLE GALVA 90º SEGMENTADA JG INTRAFLEX AL-9 CONAIRE D=355 | 0.022 | 83.48 | 1.84 |
| 4MRC09A006 | u | REDUCCION CONCENTRICA GALVA SEGMENTADA JG INTRAFLEX AL-9 CONAIRE D=400/355 | 0.031 | 73.9 | 2.29 |
| 4MME09A003 | u | MANGUITO DE UNION GALVA SEGMENTADO JG INTRAFLEX AL-9 CONAIRE D=355 | 0.155 | 19.01 | 2.95 |
|  |  | Total |  |  | 71.54 |

**CCCIFA0935545** ml Cond CONAIRE JG INTRAFLEX AL-09 circular D=355 mm y 0,6mm 45 pct figuras, simple pared helic
Precio: 76.49
Fabricación y suministro de conductos CONAIRE JG INTRAFLEX AL de geometría circular, tipo simple pared helicoidal de acero galvanizado en caliente, calidad del acero DX51D+Z250/275, de 355 mm de diámetro y 0,6 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR1509A003 | ml | TUBO HELICOIDAL GALVA JG INTRAFLEX AL-9x1500 CONAIRE D=355 | 0.667 | 80.89 | 53.95 |
| 4MCO909A003 | u | CODO GALVA 90º SEGMENTADO JG INTRAFLEX AL-9 CONAIRE D=355 | 0.129 | 82.28 | 10.61 |
| 4MCO409A003 | u | CODO GALVA 45º SEGMENTADO JG INTRAFLEX AL-9 CONAIRE D=355 | 0.054 | 54.17 | 2.93 |
| 4MTS909A003 | u | TE SIMPLE GALVA 90º SEGMENTADA JG INTRAFLEX AL-9 CONAIRE D=355 | 0.028 | 83.48 | 2.34 |
| 4MRC09A006 | u | REDUCCION CONCENTRICA GALVA SEGMENTADA JG INTRAFLEX AL-9 CONAIRE D=400/355 | 0.039 | 73.9 | 2.88 |
| 4MME09A003 | u | MANGUITO DE UNION GALVA SEGMENTADO JG INTRAFLEX AL-9 CONAIRE D=355 | 0.199 | 19.01 | 3.78 |
|  |  | Total |  |  | 76.49 |

**CCCIFA0935555** ml Cond CONAIRE JG INTRAFLEX AL-09 circular D=355 mm y 0,6mm 55 pct figuras, simple pared helic
Precio: 81.56
Fabricación y suministro de conductos CONAIRE JG INTRAFLEX AL de geometría circular, tipo simple pared helicoidal de acero galvanizado en caliente, calidad del acero DX51D+Z250/275, de 355 mm de diámetro y 0,6 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR1509A003 | ml | TUBO HELICOIDAL GALVA JG INTRAFLEX AL-9x1500 CONAIRE D=355 | 0.667 | 80.89 | 53.95 |
| 4MCO909A003 | u | CODO GALVA 90º SEGMENTADO JG INTRAFLEX AL-9 CONAIRE D=355 | 0.157 | 82.28 | 12.92 |
| 4MCO409A003 | u | CODO GALVA 45º SEGMENTADO JG INTRAFLEX AL-9 CONAIRE D=355 | 0.066 | 54.17 | 3.58 |
| 4MTS909A003 | u | TE SIMPLE GALVA 90º SEGMENTADA JG INTRAFLEX AL-9 CONAIRE D=355 | 0.035 | 83.48 | 2.92 |
| 4MRC09A006 | u | REDUCCION CONCENTRICA GALVA SEGMENTADA JG INTRAFLEX AL-9 CONAIRE D=400/355 | 0.048 | 73.9 | 3.55 |
| 4MME09A003 | u | MANGUITO DE UNION GALVA SEGMENTADO JG INTRAFLEX AL-9 CONAIRE D=355 | 0.244 | 19.01 | 4.64 |
|  |  | Total |  |  | 81.56 |

###### CCCIFA09400 Intraflex AL 09 D=400 mm

**CCCIFA0940015** ml Cond CONAIRE JG INTRAFLEX AL-09 circular D=400 mm y 0,6 mm 15 pct figuras, simple pared helic
Precio: 69.15
Fabricación y suministro de conductos CONAIRE JG INTRAFLEX AL de geometría circular, tipo simple pared helicoidal de acero galvanizado en caliente, calidad del acero DX51D+Z250/275, de 400 mm de diámetro y 0,6 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR1509A004 | ml | TUBO HELICOIDAL GALVA JG INTRAFLEX AL-9x1500 CONAIRE D=400 | 0.667 | 90.49 | 60.36 |
| 4MCO909A004 | u | CODO GALVA 90º SEGMENTADO JG INTRAFLEX AL-9 CONAIRE D=400 | 0.043 | 98.44 | 4.23 |
| 4MCO409A004 | u | CODO GALVA 45º SEGMENTADO JG INTRAFLEX AL-9 CONAIRE D=400 | 0.018 | 64.15 | 1.15 |
| 4MTS909A004 | u | TE SIMPLE GALVA 90º SEGMENTADA JG INTRAFLEX AL-9 CONAIRE D=400 | 0.009 | 101.48 | 0.91 |
| 4MRC09A010 | u | REDUCCION CONCENTRICA GALVA SEGMENTADA JG INTRAFLEX AL-9 CONAIRE D=450/400 | 0.013 | 82.61 | 1.07 |
| 4MME09A004 | u | MANGUITO DE UNION GALVA SEGMENTADO JG INTRAFLEX AL-9 CONAIRE D=400 | 0.066 | 21.62 | 1.43 |
|  |  | Total |  |  | 69.15 |

**CCCIFA0940025** ml Cond CONAIRE JG INTRAFLEX AL-09 circular D=400 mm y 0,6 mm 25 pct figuras, simple pared helic
Precio: 75.11
Fabricación y suministro de conductos CONAIRE JG INTRAFLEX AL de geometría circular, tipo simple pared helicoidal de acero galvanizado en caliente, calidad del acero DX51D+Z250/275, de 400 mm de diámetro y 0,6 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR1509A004 | ml | TUBO HELICOIDAL GALVA JG INTRAFLEX AL-9x1500 CONAIRE D=400 | 0.667 | 90.49 | 60.36 |
| 4MCO909A004 | u | CODO GALVA 90º SEGMENTADO JG INTRAFLEX AL-9 CONAIRE D=400 | 0.071 | 98.44 | 6.99 |
| 4MCO409A004 | u | CODO GALVA 45º SEGMENTADO JG INTRAFLEX AL-9 CONAIRE D=400 | 0.03 | 64.15 | 1.92 |
| 4MTS909A004 | u | TE SIMPLE GALVA 90º SEGMENTADA JG INTRAFLEX AL-9 CONAIRE D=400 | 0.016 | 101.48 | 1.62 |
| 4MRC09A010 | u | REDUCCION CONCENTRICA GALVA SEGMENTADA JG INTRAFLEX AL-9 CONAIRE D=450/400 | 0.022 | 82.61 | 1.82 |
| 4MME09A004 | u | MANGUITO DE UNION GALVA SEGMENTADO JG INTRAFLEX AL-9 CONAIRE D=400 | 0.111 | 21.62 | 2.40 |
|  |  | Total |  |  | 75.11 |

**CCCIFA0940035** ml Cond CONAIRE JG INTRAFLEX AL-09 circular D=400 mm y 0,6 mm 35 pct figuras, simple pared helic
Precio: 81.03
Fabricación y suministro de conductos CONAIRE JG INTRAFLEX AL de geometría circular, tipo simple pared helicoidal de acero galvanizado en caliente, calidad del acero DX51D+Z250/275, de 400 mm de diámetro y 0,6 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR1509A004 | ml | TUBO HELICOIDAL GALVA JG INTRAFLEX AL-9x1500 CONAIRE D=400 | 0.667 | 90.49 | 60.36 |
| 4MCO909A004 | u | CODO GALVA 90º SEGMENTADO JG INTRAFLEX AL-9 CONAIRE D=400 | 0.1 | 98.44 | 9.84 |
| 4MCO409A004 | u | CODO GALVA 45º SEGMENTADO JG INTRAFLEX AL-9 CONAIRE D=400 | 0.042 | 64.15 | 2.69 |
| 4MTS909A004 | u | TE SIMPLE GALVA 90º SEGMENTADA JG INTRAFLEX AL-9 CONAIRE D=400 | 0.022 | 101.48 | 2.23 |
| 4MRC09A010 | u | REDUCCION CONCENTRICA GALVA SEGMENTADA JG INTRAFLEX AL-9 CONAIRE D=450/400 | 0.031 | 82.61 | 2.56 |
| 4MME09A004 | u | MANGUITO DE UNION GALVA SEGMENTADO JG INTRAFLEX AL-9 CONAIRE D=400 | 0.155 | 21.62 | 3.35 |
|  |  | Total |  |  | 81.03 |

**CCCIFA0940045** ml Cond CONAIRE JG INTRAFLEX AL-09 circular D=400 mm y 0,6 mm 45 pct figuras, simple pared helic
Precio: 86.88
Fabricación y suministro de conductos CONAIRE JG INTRAFLEX AL de geometría circular, tipo simple pared helicoidal de acero galvanizado en caliente, calidad del acero DX51D+Z250/275, de 400 mm de diámetro y 0,6 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR1509A004 | ml | TUBO HELICOIDAL GALVA JG INTRAFLEX AL-9x1500 CONAIRE D=400 | 0.667 | 90.49 | 60.36 |
| 4MCO909A004 | u | CODO GALVA 90º SEGMENTADO JG INTRAFLEX AL-9 CONAIRE D=400 | 0.129 | 98.44 | 12.70 |
| 4MCO409A004 | u | CODO GALVA 45º SEGMENTADO JG INTRAFLEX AL-9 CONAIRE D=400 | 0.054 | 64.15 | 3.46 |
| 4MTS909A004 | u | TE SIMPLE GALVA 90º SEGMENTADA JG INTRAFLEX AL-9 CONAIRE D=400 | 0.028 | 101.48 | 2.84 |
| 4MRC09A010 | u | REDUCCION CONCENTRICA GALVA SEGMENTADA JG INTRAFLEX AL-9 CONAIRE D=450/400 | 0.039 | 82.61 | 3.22 |
| 4MME09A004 | u | MANGUITO DE UNION GALVA SEGMENTADO JG INTRAFLEX AL-9 CONAIRE D=400 | 0.199 | 21.62 | 4.30 |
|  |  | Total |  |  | 86.88 |

**CCCIFA0940055** ml Cond CONAIRE JG INTRAFLEX AL-09 circular D=400 mm y 0,6 mm 55 pct figuras, simple pared helic
Precio: 92.85
Fabricación y suministro de conductos CONAIRE JG INTRAFLEX AL de geometría circular, tipo simple pared helicoidal de acero galvanizado en caliente, calidad del acero DX51D+Z250/275, de 400 mm de diámetro y 0,6 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR1509A004 | ml | TUBO HELICOIDAL GALVA JG INTRAFLEX AL-9x1500 CONAIRE D=400 | 0.667 | 90.49 | 60.36 |
| 4MCO909A004 | u | CODO GALVA 90º SEGMENTADO JG INTRAFLEX AL-9 CONAIRE D=400 | 0.157 | 98.44 | 15.46 |
| 4MCO409A004 | u | CODO GALVA 45º SEGMENTADO JG INTRAFLEX AL-9 CONAIRE D=400 | 0.066 | 64.15 | 4.23 |
| 4MTS909A004 | u | TE SIMPLE GALVA 90º SEGMENTADA JG INTRAFLEX AL-9 CONAIRE D=400 | 0.035 | 101.48 | 3.55 |
| 4MRC09A010 | u | REDUCCION CONCENTRICA GALVA SEGMENTADA JG INTRAFLEX AL-9 CONAIRE D=450/400 | 0.048 | 82.61 | 3.97 |
| 4MME09A004 | u | MANGUITO DE UNION GALVA SEGMENTADO JG INTRAFLEX AL-9 CONAIRE D=400 | 0.244 | 21.62 | 5.28 |
|  |  | Total |  |  | 92.85 |

###### CCCIFA09450 Intraflex AL 09 D=450 mm

**CCCIFA0945015** ml Cond CONAIRE JG INTRAFLEX AL-09 circular D=450 mm y 0,6 mm 15 pct figuras, simple pared helic
Precio: 77.69
Fabricación y suministro de conductos CONAIRE JG INTRAFLEX AL de geometría circular, tipo simple pared helicoidal de acero galvanizado en caliente, calidad del acero DX51D+Z250/275, de 450 mm de diámetro y 0,6 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR1509A005 | ml | TUBO HELICOIDAL GALVA JG INTRAFLEX AL-9x1500 CONAIRE D=450 | 0.667 | 101.2 | 67.50 |
| 4MCO909A005 | u | CODO GALVA 90º SEGMENTADO JG INTRAFLEX AL-9 CONAIRE D=450 | 0.043 | 116.27 | 5.00 |
| 4MCO409A005 | u | CODO GALVA 45º SEGMENTADO JG INTRAFLEX AL-9 CONAIRE D=450 | 0.018 | 74.21 | 1.34 |
| 4MTS909A005 | u | TE SIMPLE GALVA 90º SEGMENTADA JG INTRAFLEX AL-9 CONAIRE D=450 | 0.009 | 110.75 | 1.00 |
| 4MRC09A015 | u | REDUCCION CONCENTRICA GALVA SEGMENTADA JG INTRAFLEX AL-9 CONAIRE D=500/450 | 0.013 | 100.42 | 1.31 |
| 4MME09A005 | u | MANGUITO DE UNION GALVA SEGMENTADO JG INTRAFLEX AL-9 CONAIRE D=450 | 0.066 | 23.27 | 1.54 |
|  |  | Total |  |  | 77.69 |

**CCCIFA0945025** ml Cond CONAIRE JG INTRAFLEX AL-09 circular D=450 mm y 0,6 mm 25 pct figuras, simple pared helic
Precio: 84.55
Fabricación y suministro de conductos CONAIRE JG INTRAFLEX AL de geometría circular, tipo simple pared helicoidal de acero galvanizado en caliente, calidad del acero DX51D+Z250/275, de 450 mm de diámetro y 0,6 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR1509A005 | ml | TUBO HELICOIDAL GALVA JG INTRAFLEX AL-9x1500 CONAIRE D=450 | 0.667 | 101.2 | 67.50 |
| 4MCO909A005 | u | CODO GALVA 90º SEGMENTADO JG INTRAFLEX AL-9 CONAIRE D=450 | 0.071 | 116.27 | 8.26 |
| 4MCO409A005 | u | CODO GALVA 45º SEGMENTADO JG INTRAFLEX AL-9 CONAIRE D=450 | 0.03 | 74.21 | 2.23 |
| 4MTS909A005 | u | TE SIMPLE GALVA 90º SEGMENTADA JG INTRAFLEX AL-9 CONAIRE D=450 | 0.016 | 110.75 | 1.77 |
| 4MRC09A015 | u | REDUCCION CONCENTRICA GALVA SEGMENTADA JG INTRAFLEX AL-9 CONAIRE D=500/450 | 0.022 | 100.42 | 2.21 |
| 4MME09A005 | u | MANGUITO DE UNION GALVA SEGMENTADO JG INTRAFLEX AL-9 CONAIRE D=450 | 0.111 | 23.27 | 2.58 |
|  |  | Total |  |  | 84.55 |

**CCCIFA0945035** ml Cond CONAIRE JG INTRAFLEX AL-09 circular D=450 mm y 0,6 mm 35 pct figuras, simple pared helic
Precio: 91.41
Fabricación y suministro de conductos CONAIRE JG INTRAFLEX AL de geometría circular, tipo simple pared helicoidal de acero galvanizado en caliente, calidad del acero DX51D+Z250/275, de 450 mm de diámetro y 0,6 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR1509A005 | ml | TUBO HELICOIDAL GALVA JG INTRAFLEX AL-9x1500 CONAIRE D=450 | 0.667 | 101.2 | 67.50 |
| 4MCO909A005 | u | CODO GALVA 90º SEGMENTADO JG INTRAFLEX AL-9 CONAIRE D=450 | 0.1 | 116.27 | 11.63 |
| 4MCO409A005 | u | CODO GALVA 45º SEGMENTADO JG INTRAFLEX AL-9 CONAIRE D=450 | 0.042 | 74.21 | 3.12 |
| 4MTS909A005 | u | TE SIMPLE GALVA 90º SEGMENTADA JG INTRAFLEX AL-9 CONAIRE D=450 | 0.022 | 110.75 | 2.44 |
| 4MRC09A015 | u | REDUCCION CONCENTRICA GALVA SEGMENTADA JG INTRAFLEX AL-9 CONAIRE D=500/450 | 0.031 | 100.42 | 3.11 |
| 4MME09A005 | u | MANGUITO DE UNION GALVA SEGMENTADO JG INTRAFLEX AL-9 CONAIRE D=450 | 0.155 | 23.27 | 3.61 |
|  |  | Total |  |  | 91.41 |

**CCCIFA0945045** ml Cond CONAIRE JG INTRAFLEX AL-09 circular D=450 mm y 0,6 mm 45 pct figuras, simple pared helic
Precio: 98.16
Fabricación y suministro de conductos CONAIRE JG INTRAFLEX AL de geometría circular, tipo simple pared helicoidal de acero galvanizado en caliente, calidad del acero DX51D+Z250/275, de 450 mm de diámetro y 0,6 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR1509A005 | ml | TUBO HELICOIDAL GALVA JG INTRAFLEX AL-9x1500 CONAIRE D=450 | 0.667 | 101.2 | 67.50 |
| 4MCO909A005 | u | CODO GALVA 90º SEGMENTADO JG INTRAFLEX AL-9 CONAIRE D=450 | 0.129 | 116.27 | 15.00 |
| 4MCO409A005 | u | CODO GALVA 45º SEGMENTADO JG INTRAFLEX AL-9 CONAIRE D=450 | 0.054 | 74.21 | 4.01 |
| 4MTS909A005 | u | TE SIMPLE GALVA 90º SEGMENTADA JG INTRAFLEX AL-9 CONAIRE D=450 | 0.028 | 110.75 | 3.10 |
| 4MRC09A015 | u | REDUCCION CONCENTRICA GALVA SEGMENTADA JG INTRAFLEX AL-9 CONAIRE D=500/450 | 0.039 | 100.42 | 3.92 |
| 4MME09A005 | u | MANGUITO DE UNION GALVA SEGMENTADO JG INTRAFLEX AL-9 CONAIRE D=450 | 0.199 | 23.27 | 4.63 |
|  |  | Total |  |  | 98.16 |

**CCCIFA0945055** ml Cond CONAIRE JG INTRAFLEX AL-09 circular D=450 mm y 0,6 mm 55 pct figuras, simple pared helic
Precio: 105.03
Fabricación y suministro de conductos CONAIRE JG INTRAFLEX AL de geometría circular, tipo simple pared helicoidal de acero galvanizado en caliente, calidad del acero DX51D+Z250/275, de 450 mm de diámetro y 0,6 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR1509A005 | ml | TUBO HELICOIDAL GALVA JG INTRAFLEX AL-9x1500 CONAIRE D=450 | 0.667 | 101.2 | 67.50 |
| 4MCO909A005 | u | CODO GALVA 90º SEGMENTADO JG INTRAFLEX AL-9 CONAIRE D=450 | 0.157 | 116.27 | 18.25 |
| 4MCO409A005 | u | CODO GALVA 45º SEGMENTADO JG INTRAFLEX AL-9 CONAIRE D=450 | 0.066 | 74.21 | 4.90 |
| 4MTS909A005 | u | TE SIMPLE GALVA 90º SEGMENTADA JG INTRAFLEX AL-9 CONAIRE D=450 | 0.035 | 110.75 | 3.88 |
| 4MRC09A015 | u | REDUCCION CONCENTRICA GALVA SEGMENTADA JG INTRAFLEX AL-9 CONAIRE D=500/450 | 0.048 | 100.42 | 4.82 |
| 4MME09A005 | u | MANGUITO DE UNION GALVA SEGMENTADO JG INTRAFLEX AL-9 CONAIRE D=450 | 0.244 | 23.27 | 5.68 |
|  |  | Total |  |  | 105.03 |

###### CCCIFA09500 Intraflex AL 09 D=500 mm

**CCCIFA0950015** ml Cond CONAIRE JG INTRAFLEX AL-09 circular D=500 mm y 0,7 mm 15 pct figuras, simple pared helic
Precio: 92.82
Fabricación y suministro de conductos CONAIRE JG INTRAFLEX AL de geometría circular, tipo simple pared helicoidal de acero galvanizado en caliente, calidad del acero DX51D+Z250/275, de 500 mm de diámetro y 0,7 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR1509A006 | ml | TUBO HELICOIDAL GALVA JG INTRAFLEX AL-9x1500 CONAIRE D=500 | 0.667 | 119.99 | 80.03 |
| 4MCO909A006 | u | CODO GALVA 90º SEGMENTADO JG INTRAFLEX AL-9 CONAIRE D=500 | 0.043 | 151.68 | 6.52 |
| 4MCO409A006 | u | CODO GALVA 45º SEGMENTADO JG INTRAFLEX AL-9 CONAIRE D=500 | 0.018 | 90.23 | 1.62 |
| 4MTS909A006 | u | TE SIMPLE GALVA 90º SEGMENTADA JG INTRAFLEX AL-9 CONAIRE D=500 | 0.009 | 147.46 | 1.33 |
| 4MRC09A021 | u | REDUCCION CONCENTRICA GALVA SEGMENTADA JG INTRAFLEX AL-9 CONAIRE D=560/500 | 0.013 | 124.5 | 1.62 |
| 4MME09A006 | u | MANGUITO DE UNION GALVA SEGMENTADO JG INTRAFLEX AL-9 CONAIRE D=500 | 0.066 | 25.71 | 1.70 |
|  |  | Total |  |  | 92.82 |

**CCCIFA0950025** ml Cond CONAIRE JG INTRAFLEX AL-09 circular D=500 mm y 0,7 mm 25 pct figuras, simple pared helic
Precio: 101.46
Fabricación y suministro de conductos CONAIRE JG INTRAFLEX AL de geometría circular, tipo simple pared helicoidal de acero galvanizado en caliente, calidad del acero DX51D+Z250/275, de 500 mm de diámetro y 0,7 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR1509A006 | ml | TUBO HELICOIDAL GALVA JG INTRAFLEX AL-9x1500 CONAIRE D=500 | 0.667 | 119.99 | 80.03 |
| 4MCO909A006 | u | CODO GALVA 90º SEGMENTADO JG INTRAFLEX AL-9 CONAIRE D=500 | 0.071 | 151.68 | 10.77 |
| 4MCO409A006 | u | CODO GALVA 45º SEGMENTADO JG INTRAFLEX AL-9 CONAIRE D=500 | 0.03 | 90.23 | 2.71 |
| 4MTS909A006 | u | TE SIMPLE GALVA 90º SEGMENTADA JG INTRAFLEX AL-9 CONAIRE D=500 | 0.016 | 147.46 | 2.36 |
| 4MRC09A021 | u | REDUCCION CONCENTRICA GALVA SEGMENTADA JG INTRAFLEX AL-9 CONAIRE D=560/500 | 0.022 | 124.5 | 2.74 |
| 4MME09A006 | u | MANGUITO DE UNION GALVA SEGMENTADO JG INTRAFLEX AL-9 CONAIRE D=500 | 0.111 | 25.71 | 2.85 |
|  |  | Total |  |  | 101.46 |

**CCCIFA0950035** ml Cond CONAIRE JG INTRAFLEX AL-09 circular D=500 mm y 0,7 mm 35 pct figuras, simple pared helic
Precio: 110.08
Fabricación y suministro de conductos CONAIRE JG INTRAFLEX AL de geometría circular, tipo simple pared helicoidal de acero galvanizado en caliente, calidad del acero DX51D+Z250/275, de 500 mm de diámetro y 0,7 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR1509A006 | ml | TUBO HELICOIDAL GALVA JG INTRAFLEX AL-9x1500 CONAIRE D=500 | 0.667 | 119.99 | 80.03 |
| 4MCO909A006 | u | CODO GALVA 90º SEGMENTADO JG INTRAFLEX AL-9 CONAIRE D=500 | 0.1 | 151.68 | 15.17 |
| 4MCO409A006 | u | CODO GALVA 45º SEGMENTADO JG INTRAFLEX AL-9 CONAIRE D=500 | 0.042 | 90.23 | 3.79 |
| 4MTS909A006 | u | TE SIMPLE GALVA 90º SEGMENTADA JG INTRAFLEX AL-9 CONAIRE D=500 | 0.022 | 147.46 | 3.24 |
| 4MRC09A021 | u | REDUCCION CONCENTRICA GALVA SEGMENTADA JG INTRAFLEX AL-9 CONAIRE D=560/500 | 0.031 | 124.5 | 3.86 |
| 4MME09A006 | u | MANGUITO DE UNION GALVA SEGMENTADO JG INTRAFLEX AL-9 CONAIRE D=500 | 0.155 | 25.71 | 3.99 |
|  |  | Total |  |  | 110.08 |

**CCCIFA0950045** ml Cond CONAIRE JG INTRAFLEX AL-09 circular D=500 mm y 0,7 mm 45 pct figuras, simple pared helic
Precio: 118.58
Fabricación y suministro de conductos CONAIRE JG INTRAFLEX AL de geometría circular, tipo simple pared helicoidal de acero galvanizado en caliente, calidad del acero DX51D+Z250/275, de 500 mm de diámetro y 0,7 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR1509A006 | ml | TUBO HELICOIDAL GALVA JG INTRAFLEX AL-9x1500 CONAIRE D=500 | 0.667 | 119.99 | 80.03 |
| 4MCO909A006 | u | CODO GALVA 90º SEGMENTADO JG INTRAFLEX AL-9 CONAIRE D=500 | 0.129 | 151.68 | 19.57 |
| 4MCO409A006 | u | CODO GALVA 45º SEGMENTADO JG INTRAFLEX AL-9 CONAIRE D=500 | 0.054 | 90.23 | 4.87 |
| 4MTS909A006 | u | TE SIMPLE GALVA 90º SEGMENTADA JG INTRAFLEX AL-9 CONAIRE D=500 | 0.028 | 147.46 | 4.13 |
| 4MRC09A021 | u | REDUCCION CONCENTRICA GALVA SEGMENTADA JG INTRAFLEX AL-9 CONAIRE D=560/500 | 0.039 | 124.5 | 4.86 |
| 4MME09A006 | u | MANGUITO DE UNION GALVA SEGMENTADO JG INTRAFLEX AL-9 CONAIRE D=500 | 0.199 | 25.71 | 5.12 |
|  |  | Total |  |  | 118.58 |

**CCCIFA0950055** ml Cond CONAIRE JG INTRAFLEX AL-09 circular D=500 mm y 0,7 mm 55 pct figuras, simple pared helic
Precio: 127.21
Fabricación y suministro de conductos CONAIRE JG INTRAFLEX AL de geometría circular, tipo simple pared helicoidal de acero galvanizado en caliente, calidad del acero DX51D+Z250/275, de 500 mm de diámetro y 0,7 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR1509A006 | ml | TUBO HELICOIDAL GALVA JG INTRAFLEX AL-9x1500 CONAIRE D=500 | 0.667 | 119.99 | 80.03 |
| 4MCO909A006 | u | CODO GALVA 90º SEGMENTADO JG INTRAFLEX AL-9 CONAIRE D=500 | 0.157 | 151.68 | 23.81 |
| 4MCO409A006 | u | CODO GALVA 45º SEGMENTADO JG INTRAFLEX AL-9 CONAIRE D=500 | 0.066 | 90.23 | 5.96 |
| 4MTS909A006 | u | TE SIMPLE GALVA 90º SEGMENTADA JG INTRAFLEX AL-9 CONAIRE D=500 | 0.035 | 147.46 | 5.16 |
| 4MRC09A021 | u | REDUCCION CONCENTRICA GALVA SEGMENTADA JG INTRAFLEX AL-9 CONAIRE D=560/500 | 0.048 | 124.5 | 5.98 |
| 4MME09A006 | u | MANGUITO DE UNION GALVA SEGMENTADO JG INTRAFLEX AL-9 CONAIRE D=500 | 0.244 | 25.71 | 6.27 |
|  |  | Total |  |  | 127.21 |

###### CCCIFA09560 Intraflex AL 09 D=560 mm

**CCCIFA0956015** ml Cond CONAIRE JG INTRAFLEX AL-09 circular D=560 mm y 0,7 mm 15 pct figuras, simple pared helic
Precio: 104.88
Fabricación y suministro de conductos CONAIRE JG INTRAFLEX AL de geometría circular, tipo simple pared helicoidal de acero galvanizado en caliente, calidad del acero DX51D+Z250/275, de 560 mm de diámetro y 0,7 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR3009A002 | ml | TUBO HELICOIDAL GALVA JG INTRAFLEX AL-9x3000 CONAIRE D=560 | 0.34 | 264.8 | 90.03 |
| 4MCO909A007 | u | CODO GALVA 90º SEGMENTADO JG INTRAFLEX AL-9 CONAIRE D=560 | 0.043 | 176.96 | 7.61 |
| 4MCO409A007 | u | CODO GALVA 45º SEGMENTADO JG INTRAFLEX AL-9 CONAIRE D=560 | 0.018 | 106.74 | 1.92 |
| 4MTS909A007 | u | TE SIMPLE GALVA 90º SEGMENTADA JG INTRAFLEX AL-9 CONAIRE D=560 | 0.009 | 173.19 | 1.56 |
| 4MRC09A028 | u | REDUCCION CONCENTRICA GALVA SEGMENTADA JG INTRAFLEX AL-9 CONAIRE D=600/560 | 0.013 | 136.24 | 1.77 |
| 4MME09A007 | u | MANGUITO DE UNION GALVA SEGMENTADO JG INTRAFLEX AL-9 CONAIRE D=560 | 0.066 | 30.15 | 1.99 |
|  |  | Total |  |  | 104.88 |

**CCCIFA0956025** ml Cond CONAIRE JG INTRAFLEX AL-09 circular D=560 mm y 0,7 mm 25 pct figuras, simple pared helic
Precio: 114.91
Fabricación y suministro de conductos CONAIRE JG INTRAFLEX AL de geometría circular, tipo simple pared helicoidal de acero galvanizado en caliente, calidad del acero DX51D+Z250/275, de 560 mm de diámetro y 0,7 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR3009A002 | ml | TUBO HELICOIDAL GALVA JG INTRAFLEX AL-9x3000 CONAIRE D=560 | 0.34 | 264.8 | 90.03 |
| 4MCO909A007 | u | CODO GALVA 90º SEGMENTADO JG INTRAFLEX AL-9 CONAIRE D=560 | 0.071 | 176.96 | 12.56 |
| 4MCO409A007 | u | CODO GALVA 45º SEGMENTADO JG INTRAFLEX AL-9 CONAIRE D=560 | 0.03 | 106.74 | 3.20 |
| 4MTS909A007 | u | TE SIMPLE GALVA 90º SEGMENTADA JG INTRAFLEX AL-9 CONAIRE D=560 | 0.016 | 173.19 | 2.77 |
| 4MRC09A028 | u | REDUCCION CONCENTRICA GALVA SEGMENTADA JG INTRAFLEX AL-9 CONAIRE D=600/560 | 0.022 | 136.24 | 3.00 |
| 4MME09A007 | u | MANGUITO DE UNION GALVA SEGMENTADO JG INTRAFLEX AL-9 CONAIRE D=560 | 0.111 | 30.15 | 3.35 |
|  |  | Total |  |  | 114.91 |

**CCCIFA0956035** ml Cond CONAIRE JG INTRAFLEX AL-09 circular D=560 mm y 0,7 mm 35 pct figuras, simple pared helic
Precio: 124.91
Fabricación y suministro de conductos CONAIRE JG INTRAFLEX AL de geometría circular, tipo simple pared helicoidal de acero galvanizado en caliente, calidad del acero DX51D+Z250/275, de 560 mm de diámetro y 0,7 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR3009A002 | ml | TUBO HELICOIDAL GALVA JG INTRAFLEX AL-9x3000 CONAIRE D=560 | 0.34 | 264.8 | 90.03 |
| 4MCO909A007 | u | CODO GALVA 90º SEGMENTADO JG INTRAFLEX AL-9 CONAIRE D=560 | 0.1 | 176.96 | 17.70 |
| 4MCO409A007 | u | CODO GALVA 45º SEGMENTADO JG INTRAFLEX AL-9 CONAIRE D=560 | 0.042 | 106.74 | 4.48 |
| 4MTS909A007 | u | TE SIMPLE GALVA 90º SEGMENTADA JG INTRAFLEX AL-9 CONAIRE D=560 | 0.022 | 173.19 | 3.81 |
| 4MRC09A028 | u | REDUCCION CONCENTRICA GALVA SEGMENTADA JG INTRAFLEX AL-9 CONAIRE D=600/560 | 0.031 | 136.24 | 4.22 |
| 4MME09A007 | u | MANGUITO DE UNION GALVA SEGMENTADO JG INTRAFLEX AL-9 CONAIRE D=560 | 0.155 | 30.15 | 4.67 |
|  |  | Total |  |  | 124.91 |

**CCCIFA0956045** ml Cond CONAIRE JG INTRAFLEX AL-09 circular D=560 mm y 0,7 mm 45 pct figuras, simple pared helic
Precio: 134.78
Fabricación y suministro de conductos CONAIRE JG INTRAFLEX AL de geometría circular, tipo simple pared helicoidal de acero galvanizado en caliente, calidad del acero DX51D+Z250/275, de 560 mm de diámetro y 0,7 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR3009A002 | ml | TUBO HELICOIDAL GALVA JG INTRAFLEX AL-9x3000 CONAIRE D=560 | 0.34 | 264.8 | 90.03 |
| 4MCO909A007 | u | CODO GALVA 90º SEGMENTADO JG INTRAFLEX AL-9 CONAIRE D=560 | 0.129 | 176.96 | 22.83 |
| 4MCO409A007 | u | CODO GALVA 45º SEGMENTADO JG INTRAFLEX AL-9 CONAIRE D=560 | 0.054 | 106.74 | 5.76 |
| 4MTS909A007 | u | TE SIMPLE GALVA 90º SEGMENTADA JG INTRAFLEX AL-9 CONAIRE D=560 | 0.028 | 173.19 | 4.85 |
| 4MRC09A028 | u | REDUCCION CONCENTRICA GALVA SEGMENTADA JG INTRAFLEX AL-9 CONAIRE D=600/560 | 0.039 | 136.24 | 5.31 |
| 4MME09A007 | u | MANGUITO DE UNION GALVA SEGMENTADO JG INTRAFLEX AL-9 CONAIRE D=560 | 0.199 | 30.15 | 6.00 |
|  |  | Total |  |  | 134.78 |

**CCCIFA0956055** ml Cond CONAIRE JG INTRAFLEX AL-09 circular D=560 mm y 0,7 mm 55 pct figuras, simple pared helic
Precio: 144.81
Fabricación y suministro de conductos CONAIRE JG INTRAFLEX AL de geometría circular, tipo simple pared helicoidal de acero galvanizado en caliente, calidad del acero DX51D+Z250/275, de 560 mm de diámetro y 0,7 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR3009A002 | ml | TUBO HELICOIDAL GALVA JG INTRAFLEX AL-9x3000 CONAIRE D=560 | 0.34 | 264.8 | 90.03 |
| 4MCO909A007 | u | CODO GALVA 90º SEGMENTADO JG INTRAFLEX AL-9 CONAIRE D=560 | 0.157 | 176.96 | 27.78 |
| 4MCO409A007 | u | CODO GALVA 45º SEGMENTADO JG INTRAFLEX AL-9 CONAIRE D=560 | 0.066 | 106.74 | 7.04 |
| 4MTS909A007 | u | TE SIMPLE GALVA 90º SEGMENTADA JG INTRAFLEX AL-9 CONAIRE D=560 | 0.035 | 173.19 | 6.06 |
| 4MRC09A028 | u | REDUCCION CONCENTRICA GALVA SEGMENTADA JG INTRAFLEX AL-9 CONAIRE D=600/560 | 0.048 | 136.24 | 6.54 |
| 4MME09A007 | u | MANGUITO DE UNION GALVA SEGMENTADO JG INTRAFLEX AL-9 CONAIRE D=560 | 0.244 | 30.15 | 7.36 |
|  |  | Total |  |  | 144.81 |

###### CCCIFA09600 Intraflex AL 09 D=600 mm

**CCCIFA0960015** ml Cond CONAIRE JG INTRAFLEX AL-09 circular D=600 mm y 0,7 mm 15 pct figuras, simple pared helic
Precio: 113.41
Fabricación y suministro de conductos CONAIRE JG INTRAFLEX AL de geometría circular, tipo simple pared helicoidal de acero galvanizado en caliente, calidad del acero DX51D+Z250/275, de 600 mm de diámetro y 0,7 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR3009A003 | ml | TUBO HELICOIDAL GALVA JG INTRAFLEX AL-9x3000 CONAIRE D=600 | 0.34 | 282.74 | 96.13 |
| 4MCO909A008 | u | CODO GALVA 90º SEGMENTADO JG INTRAFLEX AL-9 CONAIRE D=600 | 0.043 | 203.61 | 8.76 |
| 4MCO409A008 | u | CODO GALVA 45º SEGMENTADO JG INTRAFLEX AL-9 CONAIRE D=600 | 0.018 | 126.78 | 2.28 |
| 4MTS909A008 | u | TE SIMPLE GALVA 90º SEGMENTADA JG INTRAFLEX AL-9 CONAIRE D=600 | 0.009 | 196.62 | 1.77 |
| 4MRC09A036 | u | REDUCCION CONCENTRICA GALVA SEGMENTADA JG INTRAFLEX AL-9 CONAIRE D=630/600 | 0.013 | 186.26 | 2.42 |
| 4MME09A008 | u | MANGUITO DE UNION GALVA SEGMENTADO JG INTRAFLEX AL-9 CONAIRE D=600 | 0.066 | 31.1 | 2.05 |
|  |  | Total |  |  | 113.41 |

**CCCIFA0960025** ml Cond CONAIRE JG INTRAFLEX AL-09 circular D=600 mm y 0,7 mm 25 pct figuras, simple pared helic
Precio: 125.09
Fabricación y suministro de conductos CONAIRE JG INTRAFLEX AL de geometría circular, tipo simple pared helicoidal de acero galvanizado en caliente, calidad del acero DX51D+Z250/275, de 600 mm de diámetro y 0,7 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR3009A003 | ml | TUBO HELICOIDAL GALVA JG INTRAFLEX AL-9x3000 CONAIRE D=600 | 0.34 | 282.74 | 96.13 |
| 4MCO909A008 | u | CODO GALVA 90º SEGMENTADO JG INTRAFLEX AL-9 CONAIRE D=600 | 0.071 | 203.61 | 14.46 |
| 4MCO409A008 | u | CODO GALVA 45º SEGMENTADO JG INTRAFLEX AL-9 CONAIRE D=600 | 0.03 | 126.78 | 3.80 |
| 4MTS909A008 | u | TE SIMPLE GALVA 90º SEGMENTADA JG INTRAFLEX AL-9 CONAIRE D=600 | 0.016 | 196.62 | 3.15 |
| 4MRC09A036 | u | REDUCCION CONCENTRICA GALVA SEGMENTADA JG INTRAFLEX AL-9 CONAIRE D=630/600 | 0.022 | 186.26 | 4.10 |
| 4MME09A008 | u | MANGUITO DE UNION GALVA SEGMENTADO JG INTRAFLEX AL-9 CONAIRE D=600 | 0.111 | 31.1 | 3.45 |
|  |  | Total |  |  | 125.09 |

**CCCIFA0960035** ml Cond CONAIRE JG INTRAFLEX AL-09 circular D=600 mm y 0,7 mm 35 pct figuras, simple pared helic
Precio: 136.73
Fabricación y suministro de conductos CONAIRE JG INTRAFLEX AL de geometría circular, tipo simple pared helicoidal de acero galvanizado en caliente, calidad del acero DX51D+Z250/275, de 600 mm de diámetro y 0,7 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR3009A003 | ml | TUBO HELICOIDAL GALVA JG INTRAFLEX AL-9x3000 CONAIRE D=600 | 0.34 | 282.74 | 96.13 |
| 4MCO909A008 | u | CODO GALVA 90º SEGMENTADO JG INTRAFLEX AL-9 CONAIRE D=600 | 0.1 | 203.61 | 20.36 |
| 4MCO409A008 | u | CODO GALVA 45º SEGMENTADO JG INTRAFLEX AL-9 CONAIRE D=600 | 0.042 | 126.78 | 5.32 |
| 4MTS909A008 | u | TE SIMPLE GALVA 90º SEGMENTADA JG INTRAFLEX AL-9 CONAIRE D=600 | 0.022 | 196.62 | 4.33 |
| 4MRC09A036 | u | REDUCCION CONCENTRICA GALVA SEGMENTADA JG INTRAFLEX AL-9 CONAIRE D=630/600 | 0.031 | 186.26 | 5.77 |
| 4MME09A008 | u | MANGUITO DE UNION GALVA SEGMENTADO JG INTRAFLEX AL-9 CONAIRE D=600 | 0.155 | 31.1 | 4.82 |
|  |  | Total |  |  | 136.73 |

**CCCIFA0960045** ml Cond CONAIRE JG INTRAFLEX AL-09 circular D=600 mm y 0,7 mm 45 pct figuras, simple pared helic
Precio: 148.21
Fabricación y suministro de conductos CONAIRE JG INTRAFLEX AL de geometría circular, tipo simple pared helicoidal de acero galvanizado en caliente, calidad del acero DX51D+Z250/275, de 600 mm de diámetro y 0,7 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR3009A003 | ml | TUBO HELICOIDAL GALVA JG INTRAFLEX AL-9x3000 CONAIRE D=600 | 0.34 | 282.74 | 96.13 |
| 4MCO909A008 | u | CODO GALVA 90º SEGMENTADO JG INTRAFLEX AL-9 CONAIRE D=600 | 0.129 | 203.61 | 26.27 |
| 4MCO409A008 | u | CODO GALVA 45º SEGMENTADO JG INTRAFLEX AL-9 CONAIRE D=600 | 0.054 | 126.78 | 6.85 |
| 4MTS909A008 | u | TE SIMPLE GALVA 90º SEGMENTADA JG INTRAFLEX AL-9 CONAIRE D=600 | 0.028 | 196.62 | 5.51 |
| 4MRC09A036 | u | REDUCCION CONCENTRICA GALVA SEGMENTADA JG INTRAFLEX AL-9 CONAIRE D=630/600 | 0.039 | 186.26 | 7.26 |
| 4MME09A008 | u | MANGUITO DE UNION GALVA SEGMENTADO JG INTRAFLEX AL-9 CONAIRE D=600 | 0.199 | 31.1 | 6.19 |
|  |  | Total |  |  | 148.21 |

**CCCIFA0960055** ml Cond CONAIRE JG INTRAFLEX AL-09 circular D=600 mm y 0,7 mm 55 pct figuras, simple pared helic
Precio: 159.88
Fabricación y suministro de conductos CONAIRE JG INTRAFLEX AL de geometría circular, tipo simple pared helicoidal de acero galvanizado en caliente, calidad del acero DX51D+Z250/275, de 600 mm de diámetro y 0,7 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR3009A003 | ml | TUBO HELICOIDAL GALVA JG INTRAFLEX AL-9x3000 CONAIRE D=600 | 0.34 | 282.74 | 96.13 |
| 4MCO909A008 | u | CODO GALVA 90º SEGMENTADO JG INTRAFLEX AL-9 CONAIRE D=600 | 0.157 | 203.61 | 31.97 |
| 4MCO409A008 | u | CODO GALVA 45º SEGMENTADO JG INTRAFLEX AL-9 CONAIRE D=600 | 0.066 | 126.78 | 8.37 |
| 4MTS909A008 | u | TE SIMPLE GALVA 90º SEGMENTADA JG INTRAFLEX AL-9 CONAIRE D=600 | 0.035 | 196.62 | 6.88 |
| 4MRC09A036 | u | REDUCCION CONCENTRICA GALVA SEGMENTADA JG INTRAFLEX AL-9 CONAIRE D=630/600 | 0.048 | 186.26 | 8.94 |
| 4MME09A008 | u | MANGUITO DE UNION GALVA SEGMENTADO JG INTRAFLEX AL-9 CONAIRE D=600 | 0.244 | 31.1 | 7.59 |
|  |  | Total |  |  | 159.88 |

###### CCCIFA09630 Intraflex AL 09 D=630 mm

**CCCIFA0963015** ml Cond CONAIRE JG INTRAFLEX AL-09 circular D=630 mm y 0,7 mm 15 pct figuras, simple pared helic
Precio: 118.87
Fabricación y suministro de conductos CONAIRE JG INTRAFLEX AL de geometría circular, tipo simple pared helicoidal de acero galvanizado en caliente, calidad del acero DX51D+Z250/275, de 630 mm de diámetro y 0,7 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR3009A004 | ml | TUBO HELICOIDAL GALVA JG INTRAFLEX AL-9x3000 CONAIRE D=630 | 0.34 | 295.87 | 100.60 |
| 4MCO909A009 | u | CODO GALVA 90º SEGMENTADO JG INTRAFLEX AL-9 CONAIRE D=630 | 0.043 | 219.73 | 9.45 |
| 4MCO409A009 | u | CODO GALVA 45º SEGMENTADO JG INTRAFLEX AL-9 CONAIRE D=630 | 0.018 | 136.34 | 2.45 |
| 4MTS909A009 | u | TE SIMPLE GALVA 90º SEGMENTADA JG INTRAFLEX AL-9 CONAIRE D=630 | 0.009 | 211.12 | 1.90 |
| 4MRC09A045 | u | REDUCCION CONCENTRICA GALVA SEGMENTADA JG INTRAFLEX AL-9 CONAIRE D=710/630 | 0.013 | 176.46 | 2.29 |
| 4MME09A009 | u | MANGUITO DE UNION GALVA SEGMENTADO JG INTRAFLEX AL-9 CONAIRE D=630 | 0.066 | 33.04 | 2.18 |
|  |  | Total |  |  | 118.87 |

**CCCIFA0963025** ml Cond CONAIRE JG INTRAFLEX AL-09 circular D=630 mm y 0,7 mm 25 pct figuras, simple pared helic
Precio: 131.22
Fabricación y suministro de conductos CONAIRE JG INTRAFLEX AL de geometría circular, tipo simple pared helicoidal de acero galvanizado en caliente, calidad del acero DX51D+Z250/275, de 630 mm de diámetro y 0,7 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR3009A004 | ml | TUBO HELICOIDAL GALVA JG INTRAFLEX AL-9x3000 CONAIRE D=630 | 0.34 | 295.87 | 100.60 |
| 4MCO909A009 | u | CODO GALVA 90º SEGMENTADO JG INTRAFLEX AL-9 CONAIRE D=630 | 0.071 | 219.73 | 15.60 |
| 4MCO409A009 | u | CODO GALVA 45º SEGMENTADO JG INTRAFLEX AL-9 CONAIRE D=630 | 0.03 | 136.34 | 4.09 |
| 4MTS909A009 | u | TE SIMPLE GALVA 90º SEGMENTADA JG INTRAFLEX AL-9 CONAIRE D=630 | 0.016 | 211.12 | 3.38 |
| 4MRC09A045 | u | REDUCCION CONCENTRICA GALVA SEGMENTADA JG INTRAFLEX AL-9 CONAIRE D=710/630 | 0.022 | 176.46 | 3.88 |
| 4MME09A009 | u | MANGUITO DE UNION GALVA SEGMENTADO JG INTRAFLEX AL-9 CONAIRE D=630 | 0.111 | 33.04 | 3.67 |
|  |  | Total |  |  | 131.22 |

**CCCIFA0963035** ml Cond CONAIRE JG INTRAFLEX AL-09 circular D=630 mm y 0,7 mm 35 pct figuras, simple pared helic
Precio: 143.53
Fabricación y suministro de conductos CONAIRE JG INTRAFLEX AL de geometría circular, tipo simple pared helicoidal de acero galvanizado en caliente, calidad del acero DX51D+Z250/275, de 630 mm de diámetro y 0,7 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR3009A004 | ml | TUBO HELICOIDAL GALVA JG INTRAFLEX AL-9x3000 CONAIRE D=630 | 0.34 | 295.87 | 100.60 |
| 4MCO909A009 | u | CODO GALVA 90º SEGMENTADO JG INTRAFLEX AL-9 CONAIRE D=630 | 0.1 | 219.73 | 21.97 |
| 4MCO409A009 | u | CODO GALVA 45º SEGMENTADO JG INTRAFLEX AL-9 CONAIRE D=630 | 0.042 | 136.34 | 5.73 |
| 4MTS909A009 | u | TE SIMPLE GALVA 90º SEGMENTADA JG INTRAFLEX AL-9 CONAIRE D=630 | 0.022 | 211.12 | 4.64 |
| 4MRC09A045 | u | REDUCCION CONCENTRICA GALVA SEGMENTADA JG INTRAFLEX AL-9 CONAIRE D=710/630 | 0.031 | 176.46 | 5.47 |
| 4MME09A009 | u | MANGUITO DE UNION GALVA SEGMENTADO JG INTRAFLEX AL-9 CONAIRE D=630 | 0.155 | 33.04 | 5.12 |
|  |  | Total |  |  | 143.53 |

**CCCIFA0963045** ml Cond CONAIRE JG INTRAFLEX AL-09 circular D=630 mm y 0,7 mm 45 pct figuras, simple pared helic
Precio: 155.67
Fabricación y suministro de conductos CONAIRE JG INTRAFLEX AL de geometría circular, tipo simple pared helicoidal de acero galvanizado en caliente, calidad del acero DX51D+Z250/275, de 630 mm de diámetro y 0,7 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR3009A004 | ml | TUBO HELICOIDAL GALVA JG INTRAFLEX AL-9x3000 CONAIRE D=630 | 0.34 | 295.87 | 100.60 |
| 4MCO909A009 | u | CODO GALVA 90º SEGMENTADO JG INTRAFLEX AL-9 CONAIRE D=630 | 0.129 | 219.73 | 28.35 |
| 4MCO409A009 | u | CODO GALVA 45º SEGMENTADO JG INTRAFLEX AL-9 CONAIRE D=630 | 0.054 | 136.34 | 7.36 |
| 4MTS909A009 | u | TE SIMPLE GALVA 90º SEGMENTADA JG INTRAFLEX AL-9 CONAIRE D=630 | 0.028 | 211.12 | 5.91 |
| 4MRC09A045 | u | REDUCCION CONCENTRICA GALVA SEGMENTADA JG INTRAFLEX AL-9 CONAIRE D=710/630 | 0.039 | 176.46 | 6.88 |
| 4MME09A009 | u | MANGUITO DE UNION GALVA SEGMENTADO JG INTRAFLEX AL-9 CONAIRE D=630 | 0.199 | 33.04 | 6.57 |
|  |  | Total |  |  | 155.67 |

**CCCIFA0963055** ml Cond CONAIRE JG INTRAFLEX AL-09 circular D=630 mm y 0,7 mm 55 pct figuras, simple pared helic
Precio: 168.02
Fabricación y suministro de conductos CONAIRE JG INTRAFLEX AL de geometría circular, tipo simple pared helicoidal de acero galvanizado en caliente, calidad del acero DX51D+Z250/275, de 630 mm de diámetro y 0,7 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR3009A004 | ml | TUBO HELICOIDAL GALVA JG INTRAFLEX AL-9x3000 CONAIRE D=630 | 0.34 | 295.87 | 100.60 |
| 4MCO909A009 | u | CODO GALVA 90º SEGMENTADO JG INTRAFLEX AL-9 CONAIRE D=630 | 0.157 | 219.73 | 34.50 |
| 4MCO409A009 | u | CODO GALVA 45º SEGMENTADO JG INTRAFLEX AL-9 CONAIRE D=630 | 0.066 | 136.34 | 9.00 |
| 4MTS909A009 | u | TE SIMPLE GALVA 90º SEGMENTADA JG INTRAFLEX AL-9 CONAIRE D=630 | 0.035 | 211.12 | 7.39 |
| 4MRC09A045 | u | REDUCCION CONCENTRICA GALVA SEGMENTADA JG INTRAFLEX AL-9 CONAIRE D=710/630 | 0.048 | 176.46 | 8.47 |
| 4MME09A009 | u | MANGUITO DE UNION GALVA SEGMENTADO JG INTRAFLEX AL-9 CONAIRE D=630 | 0.244 | 33.04 | 8.06 |
|  |  | Total |  |  | 168.02 |

###### CCCIFA09710 Intraflex AL 09 D=710 mm

**CCCIFA0971015** ml Cond CONAIRE JG INTRAFLEX AL-09 circular D=710 mm y 0,8 mm 15 pct figuras, simple pared helic
Precio: 135.76
Fabricación y suministro de conductos CONAIRE JG INTRAFLEX AL de geometría circular, tipo simple pared helicoidal de acero galvanizado en caliente, calidad del acero DX51D+Z250/275, de 710 mm de diámetro y 0,8 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR3009A005 | ml | TUBO HELICOIDAL GALVA JG INTRAFLEX AL-9x3000 CONAIRE D=710 | 0.34 | 333.07 | 113.24 |
| 4MCO909A010 | u | CODO GALVA 90º SEGMENTADO JG INTRAFLEX AL-9 CONAIRE D=710 | 0.043 | 274.82 | 11.82 |
| 4MCO409A010 | u | CODO GALVA 45º SEGMENTADO JG INTRAFLEX AL-9 CONAIRE D=710 | 0.018 | 165.52 | 2.98 |
| 4MTS909A010 | u | TE SIMPLE GALVA 90º SEGMENTADA JG INTRAFLEX AL-9 CONAIRE D=710 | 0.009 | 263.01 | 2.37 |
| 4MRC09A054 | u | REDUCCION CONCENTRICA GALVA SEGMENTADA JG INTRAFLEX AL-9 CONAIRE D=800/710 | 0.013 | 225.58 | 2.93 |
| 4MME09A010 | u | MANGUITO DE UNION GALVA SEGMENTADO JG INTRAFLEX AL-9 CONAIRE D=710 | 0.066 | 36.73 | 2.42 |
|  |  | Total |  |  | 135.76 |

**CCCIFA0971025** ml Cond CONAIRE JG INTRAFLEX AL-09 circular D=710 mm y 0,8 mm 25 pct figuras, simple pared helic
Precio: 150.97
Fabricación y suministro de conductos CONAIRE JG INTRAFLEX AL de geometría circular, tipo simple pared helicoidal de acero galvanizado en caliente, calidad del acero DX51D+Z250/275, de 710 mm de diámetro y 0,8 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR3009A005 | ml | TUBO HELICOIDAL GALVA JG INTRAFLEX AL-9x3000 CONAIRE D=710 | 0.34 | 333.07 | 113.24 |
| 4MCO909A010 | u | CODO GALVA 90º SEGMENTADO JG INTRAFLEX AL-9 CONAIRE D=710 | 0.071 | 274.82 | 19.51 |
| 4MCO409A010 | u | CODO GALVA 45º SEGMENTADO JG INTRAFLEX AL-9 CONAIRE D=710 | 0.03 | 165.52 | 4.97 |
| 4MTS909A010 | u | TE SIMPLE GALVA 90º SEGMENTADA JG INTRAFLEX AL-9 CONAIRE D=710 | 0.016 | 263.01 | 4.21 |
| 4MRC09A054 | u | REDUCCION CONCENTRICA GALVA SEGMENTADA JG INTRAFLEX AL-9 CONAIRE D=800/710 | 0.022 | 225.58 | 4.96 |
| 4MME09A010 | u | MANGUITO DE UNION GALVA SEGMENTADO JG INTRAFLEX AL-9 CONAIRE D=710 | 0.111 | 36.73 | 4.08 |
|  |  | Total |  |  | 150.97 |

**CCCIFA0971035** ml Cond CONAIRE JG INTRAFLEX AL-09 circular D=710 mm y 0,8 mm 35 pct figuras, simple pared helic
Precio: 166.14
Fabricación y suministro de conductos CONAIRE JG INTRAFLEX AL de geometría circular, tipo simple pared helicoidal de acero galvanizado en caliente, calidad del acero DX51D+Z250/275, de 710 mm de diámetro y 0,8 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR3009A005 | ml | TUBO HELICOIDAL GALVA JG INTRAFLEX AL-9x3000 CONAIRE D=710 | 0.34 | 333.07 | 113.24 |
| 4MCO909A010 | u | CODO GALVA 90º SEGMENTADO JG INTRAFLEX AL-9 CONAIRE D=710 | 0.1 | 274.82 | 27.48 |
| 4MCO409A010 | u | CODO GALVA 45º SEGMENTADO JG INTRAFLEX AL-9 CONAIRE D=710 | 0.042 | 165.52 | 6.95 |
| 4MTS909A010 | u | TE SIMPLE GALVA 90º SEGMENTADA JG INTRAFLEX AL-9 CONAIRE D=710 | 0.022 | 263.01 | 5.79 |
| 4MRC09A054 | u | REDUCCION CONCENTRICA GALVA SEGMENTADA JG INTRAFLEX AL-9 CONAIRE D=800/710 | 0.031 | 225.58 | 6.99 |
| 4MME09A010 | u | MANGUITO DE UNION GALVA SEGMENTADO JG INTRAFLEX AL-9 CONAIRE D=710 | 0.155 | 36.73 | 5.69 |
|  |  | Total |  |  | 166.14 |

**CCCIFA0971045** ml Cond CONAIRE JG INTRAFLEX AL-09 circular D=710 mm y 0,8 mm 45 pct figuras, simple pared helic
Precio: 181.1
Fabricación y suministro de conductos CONAIRE JG INTRAFLEX AL de geometría circular, tipo simple pared helicoidal de acero galvanizado en caliente, calidad del acero DX51D+Z250/275, de 710 mm de diámetro y 0,8 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR3009A005 | ml | TUBO HELICOIDAL GALVA JG INTRAFLEX AL-9x3000 CONAIRE D=710 | 0.34 | 333.07 | 113.24 |
| 4MCO909A010 | u | CODO GALVA 90º SEGMENTADO JG INTRAFLEX AL-9 CONAIRE D=710 | 0.129 | 274.82 | 35.45 |
| 4MCO409A010 | u | CODO GALVA 45º SEGMENTADO JG INTRAFLEX AL-9 CONAIRE D=710 | 0.054 | 165.52 | 8.94 |
| 4MTS909A010 | u | TE SIMPLE GALVA 90º SEGMENTADA JG INTRAFLEX AL-9 CONAIRE D=710 | 0.028 | 263.01 | 7.36 |
| 4MRC09A054 | u | REDUCCION CONCENTRICA GALVA SEGMENTADA JG INTRAFLEX AL-9 CONAIRE D=800/710 | 0.039 | 225.58 | 8.80 |
| 4MME09A010 | u | MANGUITO DE UNION GALVA SEGMENTADO JG INTRAFLEX AL-9 CONAIRE D=710 | 0.199 | 36.73 | 7.31 |
|  |  | Total |  |  | 181.1 |

**CCCIFA0971055** ml Cond CONAIRE JG INTRAFLEX AL-09 circular D=710 mm y 0,8 mm 55 pct figuras, simple pared helic
Precio: 196.31
Fabricación y suministro de conductos CONAIRE JG INTRAFLEX AL de geometría circular, tipo simple pared helicoidal de acero galvanizado en caliente, calidad del acero DX51D+Z250/275, de 710 mm de diámetro y 0,8 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR3009A005 | ml | TUBO HELICOIDAL GALVA JG INTRAFLEX AL-9x3000 CONAIRE D=710 | 0.34 | 333.07 | 113.24 |
| 4MCO909A010 | u | CODO GALVA 90º SEGMENTADO JG INTRAFLEX AL-9 CONAIRE D=710 | 0.157 | 274.82 | 43.15 |
| 4MCO409A010 | u | CODO GALVA 45º SEGMENTADO JG INTRAFLEX AL-9 CONAIRE D=710 | 0.066 | 165.52 | 10.92 |
| 4MTS909A010 | u | TE SIMPLE GALVA 90º SEGMENTADA JG INTRAFLEX AL-9 CONAIRE D=710 | 0.035 | 263.01 | 9.21 |
| 4MRC09A054 | u | REDUCCION CONCENTRICA GALVA SEGMENTADA JG INTRAFLEX AL-9 CONAIRE D=800/710 | 0.048 | 225.58 | 10.83 |
| 4MME09A010 | u | MANGUITO DE UNION GALVA SEGMENTADO JG INTRAFLEX AL-9 CONAIRE D=710 | 0.244 | 36.73 | 8.96 |
|  |  | Total |  |  | 196.31 |

###### CCCIFA09800 Intraflex AL 09 D=800 mm

**CCCIFA0980015** ml Cond CONAIRE JG INTRAFLEX AL-09 circular D=800 mm y 0,8 mm 15 pct figuras, simple pared helic
Precio: 168.75
Fabricación y suministro de conductos CONAIRE JG INTRAFLEX AL de geometría circular, tipo simple pared helicoidal de acero galvanizado en caliente, calidad del acero DX51D+Z250/275, de 800 mm de diámetro y 0,8 mm de espesor según norma XP E 51- 620, incorpora en su cara interior un aislamiento térmico de manta elastómera de 09 mm de espesor de celda cerrada adesivada por una de sus caras y con acabado en lamina aluminio en la otra, incluye parte proporcional estimada (15%) de accesorios circulares con sistema de unión por encaje fabricados con junta de goma encastadas en las bocas de conexión, que le confiere estanqueidad CLASE D. Se suministra en tramos 1, 1'50 y de 3m en función del espesor del aislamiento. Incluye certificado de fabricación y estanquidad al aire del sistema.

| Código | Ud | Descripción | Rendimiento | Precio | Importe |
|---|---|---|---|---|---|
| 4MMR3009A006 | ml | TUBO HELICOIDAL GALVA JG INTRAFLEX AL-9x3000 CONAIRE D=800 | 0.34 | 410.33 | 139.51 |
| 4MCO909A011 | u | CODO GALVA 90º SEGMENTADO JG INTRAFLEX AL-9 CONAIRE D=800 | 0.043 | 384.61 | 16.54 |
| 4MCO409A011 | u | CODO GALVA 45º SEGMENTADO JG INTRAFLEX AL-9 CONAIRE D=800 | 0.018 | 222.89 | 4.01 |
| 4MTS909A011 | u | TE SIMPLE GALVA 90º SEGMENTADA JG INTRAFLEX AL-9 CONAIRE D=800 | 0.009 | 345.97 | 3.11 |
| 4MRC09A054 | u | REDUCCION CONCENTRICA GALVA SEGMENTADA JG INTRAFLEX AL-9 CONAIRE D=800/710 | 0.013 | 225.58 | 2.93 |
| 4MME09A011 | u | MANGUITO DE UNION GALVA SEGMENTADO JG INTRAFLEX AL-9 CONAIRE D=800 | 0.066 | 40.11 | 2.65 |
|  |  | Total |  |  | 168.75 |

**CCCIFA0980025** ml Cond CONAIRE JG INTRAFLEX AL-09 circular D=800 mm y 0,8 mm 25 pct figuras, simple pared helic
Precio: 188.46
Fabricación y suministro de conductos CONAIRE JG INTRAFLEX AL de geometría circular, tipo simple pared helicoidal de acero galvanizado en caliente, calidad del acero DX51D+Z250/275, de 800 mm de diámetro y 0,8 mm de espesor según norma XP E 51- 620, incorpora en su cara interior un aislamiento térmico de manta elastómera de 09 mm de espesor de celda cerrada adesivada por una de sus caras y con acabado en lamina aluminio en la otra, incluye parte proporcional estimada (25%) de accesorios circulares con sistema de unión por encaje fabricados con junta de goma encastadas en las bocas de conexión, que le confiere estanqueidad CLASE D. Se suministra en tramos 1, 1'50 y de 3m en función del espesor del aislamiento. Incluye certificado de fabricación y estanquidad al aire del sistema.

| Código | Ud | Descripción | Rendimiento | Precio | Importe |
|---|---|---|---|---|---|
| 4MMR3009A006 | ml | TUBO HELICOIDAL GALVA JG INTRAFLEX AL-9x3000 CONAIRE D=800 | 0.34 | 410.33 | 139.51 |
| 4MCO909A011 | u | CODO GALVA 90º SEGMENTADO JG INTRAFLEX AL-9 CONAIRE D=800 | 0.071 | 384.61 | 27.31 |
| 4MCO409A011 | u | CODO GALVA 45º SEGMENTADO JG INTRAFLEX AL-9 CONAIRE D=800 | 0.03 | 222.89 | 6.69 |
| 4MTS909A011 | u | TE SIMPLE GALVA 90º SEGMENTADA JG INTRAFLEX AL-9 CONAIRE D=800 | 0.016 | 345.97 | 5.54 |
| 4MRC09A054 | u | REDUCCION CONCENTRICA GALVA SEGMENTADA JG INTRAFLEX AL-9 CONAIRE D=800/710 | 0.022 | 225.58 | 4.96 |
| 4MME09A011 | u | MANGUITO DE UNION GALVA SEGMENTADO JG INTRAFLEX AL-9 CONAIRE D=800 | 0.111 | 40.11 | 4.45 |
|  |  | Total |  |  | 188.46 |

**CCCIFA0980035** ml Cond CONAIRE JG INTRAFLEX AL-09 circular D=800 mm y 0,8 mm 35 pct figuras, simple pared helic
Precio: 208.15
Fabricación y suministro de conductos CONAIRE JG INTRAFLEX AL de geometría circular, tipo simple pared helicoidal de acero galvanizado en caliente, calidad del acero DX51D+Z250/275, de 800 mm de diámetro y 0,8 mm de espesor según norma XP E 51- 620, incorpora en su cara interior un aislamiento térmico de manta elastómera de 09 mm de espesor de celda cerrada adesivada por una de sus caras y con acabado en lamina aluminio en la otra, incluye parte proporcional estimada (35%) de accesorios circulares con sistema de unión por encaje fabricados con junta de goma encastadas en las bocas de conexión, que le confiere estanqueidad CLASE D. Se suministra en tramos 1, 1'50 y de 3m en función del espesor del aislamiento. Incluye certificado de fabricación y estanquidad al aire del sistema.

| Código | Ud | Descripción | Rendimiento | Precio | Importe |
|---|---|---|---|---|---|
| 4MMR3009A006 | ml | TUBO HELICOIDAL GALVA JG INTRAFLEX AL-9x3000 CONAIRE D=800 | 0.34 | 410.33 | 139.51 |
| 4MCO909A011 | u | CODO GALVA 90º SEGMENTADO JG INTRAFLEX AL-9 CONAIRE D=800 | 0.1 | 384.61 | 38.46 |
| 4MCO409A011 | u | CODO GALVA 45º SEGMENTADO JG INTRAFLEX AL-9 CONAIRE D=800 | 0.042 | 222.89 | 9.36 |
| 4MTS909A011 | u | TE SIMPLE GALVA 90º SEGMENTADA JG INTRAFLEX AL-9 CONAIRE D=800 | 0.022 | 345.97 | 7.61 |
| 4MRC09A054 | u | REDUCCION CONCENTRICA GALVA SEGMENTADA JG INTRAFLEX AL-9 CONAIRE D=800/710 | 0.031 | 225.58 | 6.99 |
| 4MME09A011 | u | MANGUITO DE UNION GALVA SEGMENTADO JG INTRAFLEX AL-9 CONAIRE D=800 | 0.155 | 40.11 | 6.22 |
|  |  | Total |  |  | 208.15 |

**CCCIFA0980045** ml Cond CONAIRE JG INTRAFLEX AL-09 circular D=800 mm y 0,8 mm 45 pct figuras, simple pared helic
Precio: 227.63
Fabricación y suministro de conductos CONAIRE JG INTRAFLEX AL de geometría circular, tipo simple pared helicoidal de acero galvanizado en caliente, calidad del acero DX51D+Z250/275, de 800 mm de diámetro y 0,8 mm de espesor según norma XP E 51- 620, incorpora en su cara interior un aislamiento térmico de manta elastómera de 09 mm de espesor de celda cerrada adesivada por una de sus caras y con acabado en lamina aluminio en la otra, incluye parte proporcional estimada (45%) de accesorios circulares con sistema de unión por encaje fabricados con junta de goma encastadas en las bocas de conexión, que le confiere estanqueidad CLASE D. Se suministra en tramos 1, 1'50 y de 3m en función del espesor del aislamiento. Incluye certificado de fabricación y estanquidad al aire del sistema.

| Código | Ud | Descripción | Rendimiento | Precio | Importe |
|---|---|---|---|---|---|
| 4MMR3009A006 | ml | TUBO HELICOIDAL GALVA JG INTRAFLEX AL-9x3000 CONAIRE D=800 | 0.34 | 410.33 | 139.51 |
| 4MCO909A011 | u | CODO GALVA 90º SEGMENTADO JG INTRAFLEX AL-9 CONAIRE D=800 | 0.129 | 384.61 | 49.61 |
| 4MCO409A011 | u | CODO GALVA 45º SEGMENTADO JG INTRAFLEX AL-9 CONAIRE D=800 | 0.054 | 222.89 | 12.04 |
| 4MTS909A011 | u | TE SIMPLE GALVA 90º SEGMENTADA JG INTRAFLEX AL-9 CONAIRE D=800 | 0.028 | 345.97 | 9.69 |
| 4MRC09A054 | u | REDUCCION CONCENTRICA GALVA SEGMENTADA JG INTRAFLEX AL-9 CONAIRE D=800/710 | 0.039 | 225.58 | 8.80 |
| 4MME09A011 | u | MANGUITO DE UNION GALVA SEGMENTADO JG INTRAFLEX AL-9 CONAIRE D=800 | 0.199 | 40.11 | 7.98 |
|  |  | Total |  |  | 227.63 |

**CCCIFA0980055** ml Cond CONAIRE JG INTRAFLEX AL-09 circular D=800 mm y 0,8 mm 55 pct figuras, simple pared helic
Precio: 247.33
Fabricación y suministro de conductos CONAIRE JG INTRAFLEX AL de geometría circular, tipo simple pared helicoidal de acero galvanizado en caliente, calidad del acero DX51D+Z250/275, de 800 mm de diámetro y 0,8 mm de espesor según norma XP E 51- 620, incorpora en su cara interior un aislamiento térmico de manta elastómera de 09 mm de espesor de celda cerrada adesivada por una de sus caras y con acabado en lamina aluminio en la otra, incluye parte proporcional estimada (55%) de accesorios circulares con sistema de unión por encaje fabricados con junta de goma encastadas en las bocas de conexión, que le confiere estanqueidad CLASE D. Se suministra en tramos 1, 1'50 y de 3m en función del espesor del aislamiento. Incluye certificado de fabricación y estanquidad al aire del sistema.

| Código | Ud | Descripción | Rendimiento | Precio | Importe |
|---|---|---|---|---|---|
| 4MMR3009A006 | ml | TUBO HELICOIDAL GALVA JG INTRAFLEX AL-9x3000 CONAIRE D=800 | 0.34 | 410.33 | 139.51 |
| 4MCO909A011 | u | CODO GALVA 90º SEGMENTADO JG INTRAFLEX AL-9 CONAIRE D=800 | 0.157 | 384.61 | 60.38 |
| 4MCO409A011 | u | CODO GALVA 45º SEGMENTADO JG INTRAFLEX AL-9 CONAIRE D=800 | 0.066 | 222.89 | 14.71 |
| 4MTS909A011 | u | TE SIMPLE GALVA 90º SEGMENTADA JG INTRAFLEX AL-9 CONAIRE D=800 | 0.035 | 345.97 | 12.11 |
| 4MRC09A054 | u | REDUCCION CONCENTRICA GALVA SEGMENTADA JG INTRAFLEX AL-9 CONAIRE D=800/710 | 0.048 | 225.58 | 10.83 |
| 4MME09A011 | u | MANGUITO DE UNION GALVA SEGMENTADO JG INTRAFLEX AL-9 CONAIRE D=800 | 0.244 | 40.11 | 9.79 |
|  |  | Total |  |  | 247.33 |

###### 04010302020202 Espesor 13 mm

###### CCCIFA13250 Intraflex AL 13 D=250 mm

**CCCIFA1325015** ml Cond CONAIRE JG INTRAFLEX AL-13 circular D=250 mm y 0,5 mm 15 pct figuras, simple pared helic
Precio: 51.1
Fabricación y suministro de conductos CONAIRE JG INTRAFLEX AL de geometría circular, tipo simple pared helicoidal de acero galvanizado en caliente, calidad del acero DX51D+Z250/275, de 250 mm de diámetro y 0,5 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR1512A001 | ml | TUBO HELICOIDAL GALVA JG INTRAFLEX AL-13x1500 CONAIRE D=250 | 0.667 | 68.42 | 45.64 |
| 4MCO912A001 | u | CODO GALVA 90º SEGMENTADO JG INTRAFLEX AL-13 CONAIRE D=250 | 0.043 | 58.28 | 2.51 |
| 4MCO412A001 | u | CODO GALVA 45º SEGMENTADO JG INTRAFLEX AL-13 CONAIRE D=250 | 0.018 | 41 | 0.74 |
| 4MTS912A001 | u | TE SIMPLE GALVA 90º SEGMENTADA JG INTRAFLEX AL-13 CONAIRE D=250 | 0.009 | 63.37 | 0.57 |
| 4MRC12A001 | u | REDUCCION CONCENTRICA GALVA SEGMENTADA JG INTRAFLEX AL-13 CONAIRE D=300/250 | 0.013 | 54.97 | 0.71 |
| 4MME12A001 | u | MANGUITO DE UNION GALVA SEGMENTADO JG INTRAFLEX AL-13 CONAIRE D=250 | 0.066 | 14.09 | 0.93 |
|  |  | Total |  |  | 51.1 |

**CCCIFA1325025** ml Cond CONAIRE JG INTRAFLEX AL-13 circular D=250 mm y 0,5 mm 25 pct figuras, simple pared helic
Precio: 54.79
Fabricación y suministro de conductos CONAIRE JG INTRAFLEX AL de geometría circular, tipo simple pared helicoidal de acero galvanizado en caliente, calidad del acero DX51D+Z250/275, de 250 mm de diámetro y 0,5 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR1512A001 | ml | TUBO HELICOIDAL GALVA JG INTRAFLEX AL-13x1500 CONAIRE D=250 | 0.667 | 68.42 | 45.64 |
| 4MCO912A001 | u | CODO GALVA 90º SEGMENTADO JG INTRAFLEX AL-13 CONAIRE D=250 | 0.071 | 58.28 | 4.14 |
| 4MCO412A001 | u | CODO GALVA 45º SEGMENTADO JG INTRAFLEX AL-13 CONAIRE D=250 | 0.03 | 41 | 1.23 |
| 4MTS912A001 | u | TE SIMPLE GALVA 90º SEGMENTADA JG INTRAFLEX AL-13 CONAIRE D=250 | 0.016 | 63.37 | 1.01 |
| 4MRC12A001 | u | REDUCCION CONCENTRICA GALVA SEGMENTADA JG INTRAFLEX AL-13 CONAIRE D=300/250 | 0.022 | 54.97 | 1.21 |
| 4MME12A001 | u | MANGUITO DE UNION GALVA SEGMENTADO JG INTRAFLEX AL-13 CONAIRE D=250 | 0.111 | 14.09 | 1.56 |
|  |  | Total |  |  | 54.79 |

**CCCIFA1325035** ml Cond CONAIRE JG INTRAFLEX AL-13 circular D=250 mm y 0,5 mm 35 pct figuras, simple pared helic
Precio: 58.46
Fabricación y suministro de conductos CONAIRE JG INTRAFLEX AL de geometría circular, tipo simple pared helicoidal de acero galvanizado en caliente, calidad del acero DX51D+Z250/275, de 250 mm de diámetro y 0,5 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR1512A001 | ml | TUBO HELICOIDAL GALVA JG INTRAFLEX AL-13x1500 CONAIRE D=250 | 0.667 | 68.42 | 45.64 |
| 4MCO912A001 | u | CODO GALVA 90º SEGMENTADO JG INTRAFLEX AL-13 CONAIRE D=250 | 0.1 | 58.28 | 5.83 |
| 4MCO412A001 | u | CODO GALVA 45º SEGMENTADO JG INTRAFLEX AL-13 CONAIRE D=250 | 0.042 | 41 | 1.72 |
| 4MTS912A001 | u | TE SIMPLE GALVA 90º SEGMENTADA JG INTRAFLEX AL-13 CONAIRE D=250 | 0.022 | 63.37 | 1.39 |
| 4MRC12A001 | u | REDUCCION CONCENTRICA GALVA SEGMENTADA JG INTRAFLEX AL-13 CONAIRE D=300/250 | 0.031 | 54.97 | 1.70 |
| 4MME12A001 | u | MANGUITO DE UNION GALVA SEGMENTADO JG INTRAFLEX AL-13 CONAIRE D=250 | 0.155 | 14.09 | 2.18 |
|  |  | Total |  |  | 58.46 |

**CCCIFA1325045** ml Cond CONAIRE JG INTRAFLEX AL-13 circular D=250 mm y 0,5 mm 45 pct figuras, simple pared helic
Precio: 62.08
Fabricación y suministro de conductos CONAIRE JG INTRAFLEX AL de geometría circular, tipo simple pared helicoidal de acero galvanizado en caliente, calidad del acero DX51D+Z250/275, de 250 mm de diámetro y 0,5 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR1512A001 | ml | TUBO HELICOIDAL GALVA JG INTRAFLEX AL-13x1500 CONAIRE D=250 | 0.667 | 68.42 | 45.64 |
| 4MCO912A001 | u | CODO GALVA 90º SEGMENTADO JG INTRAFLEX AL-13 CONAIRE D=250 | 0.129 | 58.28 | 7.52 |
| 4MCO412A001 | u | CODO GALVA 45º SEGMENTADO JG INTRAFLEX AL-13 CONAIRE D=250 | 0.054 | 41 | 2.21 |
| 4MTS912A001 | u | TE SIMPLE GALVA 90º SEGMENTADA JG INTRAFLEX AL-13 CONAIRE D=250 | 0.028 | 63.37 | 1.77 |
| 4MRC12A001 | u | REDUCCION CONCENTRICA GALVA SEGMENTADA JG INTRAFLEX AL-13 CONAIRE D=300/250 | 0.039 | 54.97 | 2.14 |
| 4MME12A001 | u | MANGUITO DE UNION GALVA SEGMENTADO JG INTRAFLEX AL-13 CONAIRE D=250 | 0.199 | 14.09 | 2.80 |
|  |  | Total |  |  | 62.08 |

**CCCIFA1325055** ml Cond CONAIRE JG INTRAFLEX AL-13 circular D=250 mm y 0,5 mm 55 pct figuras, simple pared helic
Precio: 65.8
Fabricación y suministro de conductos CONAIRE JG INTRAFLEX AL de geometría circular, tipo simple pared helicoidal de acero galvanizado en caliente, calidad del acero DX51D+Z250/275, de 250 mm de diámetro y 0,5 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR1512A001 | ml | TUBO HELICOIDAL GALVA JG INTRAFLEX AL-13x1500 CONAIRE D=250 | 0.667 | 68.42 | 45.64 |
| 4MCO912A001 | u | CODO GALVA 90º SEGMENTADO JG INTRAFLEX AL-13 CONAIRE D=250 | 0.157 | 58.28 | 9.15 |
| 4MCO412A001 | u | CODO GALVA 45º SEGMENTADO JG INTRAFLEX AL-13 CONAIRE D=250 | 0.066 | 41 | 2.71 |
| 4MTS912A001 | u | TE SIMPLE GALVA 90º SEGMENTADA JG INTRAFLEX AL-13 CONAIRE D=250 | 0.035 | 63.37 | 2.22 |
| 4MRC12A001 | u | REDUCCION CONCENTRICA GALVA SEGMENTADA JG INTRAFLEX AL-13 CONAIRE D=300/250 | 0.048 | 54.97 | 2.64 |
| 4MME12A001 | u | MANGUITO DE UNION GALVA SEGMENTADO JG INTRAFLEX AL-13 CONAIRE D=250 | 0.244 | 14.09 | 3.44 |
|  |  | Total |  |  | 65.8 |

###### CCCIFA13300 Intraflex AL 13 D=300 mm

**CCCIFA1330015** ml Cond CONAIRE JG INTRAFLEX AL-13 circular D=300 mm y 0,5 mm 15 pct figuras, simple pared helic
Precio: 59.84
Fabricación y suministro de conductos CONAIRE JG INTRAFLEX AL de geometría circular, tipo simple pared helicoidal de acero galvanizado en caliente, calidad del acero DX51D+Z250/275, de 300 mm de diámetro y 0,5 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR1512A002 | ml | TUBO HELICOIDAL GALVA JG INTRAFLEX AL-13x1500 CONAIRE D=300 | 0.667 | 80.47 | 53.67 |
| 4MCO912A002 | u | CODO GALVA 90º SEGMENTADO JG INTRAFLEX AL-13 CONAIRE D=300 | 0.043 | 64.55 | 2.78 |
| 4MCO412A002 | u | CODO GALVA 45º SEGMENTADO JG INTRAFLEX AL-13 CONAIRE D=300 | 0.018 | 44.29 | 0.80 |
| 4MTS912A002 | u | TE SIMPLE GALVA 90º SEGMENTADA JG INTRAFLEX AL-13 CONAIRE D=300 | 0.009 | 65.98 | 0.59 |
| 4MRC12A003 | u | REDUCCION CONCENTRICA GALVA SEGMENTADA JG INTRAFLEX AL-13 CONAIRE D=355/300 | 0.013 | 62.88 | 0.82 |
| 4MME12A002 | u | MANGUITO DE UNION GALVA SEGMENTADO JG INTRAFLEX AL-13 CONAIRE D=300 | 0.066 | 17.85 | 1.18 |
|  |  | Total |  |  | 59.84 |

**CCCIFA1330025** ml Cond CONAIRE JG INTRAFLEX AL-13 circular D=300 mm y 0,5 mm 25 pct figuras, simple pared helic
Precio: 64
Fabricación y suministro de conductos CONAIRE JG INTRAFLEX AL de geometría circular, tipo simple pared helicoidal de acero galvanizado en caliente, calidad del acero DX51D+Z250/275, de 300 mm de diámetro y 0,5 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR1512A002 | ml | TUBO HELICOIDAL GALVA JG INTRAFLEX AL-13x1500 CONAIRE D=300 | 0.667 | 80.47 | 53.67 |
| 4MCO912A002 | u | CODO GALVA 90º SEGMENTADO JG INTRAFLEX AL-13 CONAIRE D=300 | 0.071 | 64.55 | 4.58 |
| 4MCO412A002 | u | CODO GALVA 45º SEGMENTADO JG INTRAFLEX AL-13 CONAIRE D=300 | 0.03 | 44.29 | 1.33 |
| 4MTS912A002 | u | TE SIMPLE GALVA 90º SEGMENTADA JG INTRAFLEX AL-13 CONAIRE D=300 | 0.016 | 65.98 | 1.06 |
| 4MRC12A003 | u | REDUCCION CONCENTRICA GALVA SEGMENTADA JG INTRAFLEX AL-13 CONAIRE D=355/300 | 0.022 | 62.88 | 1.38 |
| 4MME12A002 | u | MANGUITO DE UNION GALVA SEGMENTADO JG INTRAFLEX AL-13 CONAIRE D=300 | 0.111 | 17.85 | 1.98 |
|  |  | Total |  |  | 64 |

**CCCIFA1330035** ml Cond CONAIRE JG INTRAFLEX AL-13 circular D=300 mm y 0,5 mm 35 pct figuras, simple pared helic
Precio: 68.16
Fabricación y suministro de conductos CONAIRE JG INTRAFLEX AL de geometría circular, tipo simple pared helicoidal de acero galvanizado en caliente, calidad del acero DX51D+Z250/275, de 300 mm de diámetro y 0,5 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR1512A002 | ml | TUBO HELICOIDAL GALVA JG INTRAFLEX AL-13x1500 CONAIRE D=300 | 0.667 | 80.47 | 53.67 |
| 4MCO912A002 | u | CODO GALVA 90º SEGMENTADO JG INTRAFLEX AL-13 CONAIRE D=300 | 0.1 | 64.55 | 6.46 |
| 4MCO412A002 | u | CODO GALVA 45º SEGMENTADO JG INTRAFLEX AL-13 CONAIRE D=300 | 0.042 | 44.29 | 1.86 |
| 4MTS912A002 | u | TE SIMPLE GALVA 90º SEGMENTADA JG INTRAFLEX AL-13 CONAIRE D=300 | 0.022 | 65.98 | 1.45 |
| 4MRC12A003 | u | REDUCCION CONCENTRICA GALVA SEGMENTADA JG INTRAFLEX AL-13 CONAIRE D=355/300 | 0.031 | 62.88 | 1.95 |
| 4MME12A002 | u | MANGUITO DE UNION GALVA SEGMENTADO JG INTRAFLEX AL-13 CONAIRE D=300 | 0.155 | 17.85 | 2.77 |
|  |  | Total |  |  | 68.16 |

**CCCIFA1330045** ml Cond CONAIRE JG INTRAFLEX AL-13 circular D=300 mm y 0,5 mm 45 pct figuras, simple pared helic
Precio: 72.24
Fabricación y suministro de conductos CONAIRE JG INTRAFLEX AL de geometría circular, tipo simple pared helicoidal de acero galvanizado en caliente, calidad del acero DX51D+Z250/275, de 300 mm de diámetro y 0,5 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR1512A002 | ml | TUBO HELICOIDAL GALVA JG INTRAFLEX AL-13x1500 CONAIRE D=300 | 0.667 | 80.47 | 53.67 |
| 4MCO912A002 | u | CODO GALVA 90º SEGMENTADO JG INTRAFLEX AL-13 CONAIRE D=300 | 0.129 | 64.55 | 8.33 |
| 4MCO412A002 | u | CODO GALVA 45º SEGMENTADO JG INTRAFLEX AL-13 CONAIRE D=300 | 0.054 | 44.29 | 2.39 |
| 4MTS912A002 | u | TE SIMPLE GALVA 90º SEGMENTADA JG INTRAFLEX AL-13 CONAIRE D=300 | 0.028 | 65.98 | 1.85 |
| 4MRC12A003 | u | REDUCCION CONCENTRICA GALVA SEGMENTADA JG INTRAFLEX AL-13 CONAIRE D=355/300 | 0.039 | 62.88 | 2.45 |
| 4MME12A002 | u | MANGUITO DE UNION GALVA SEGMENTADO JG INTRAFLEX AL-13 CONAIRE D=300 | 0.199 | 17.85 | 3.55 |
|  |  | Total |  |  | 72.24 |

**CCCIFA1330055** ml Cond CONAIRE JG INTRAFLEX AL-13 circular D=300 mm y 0,5 mm 55 pct figuras, simple pared helic
Precio: 76.41
Fabricación y suministro de conductos CONAIRE JG INTRAFLEX AL de geometría circular, tipo simple pared helicoidal de acero galvanizado en caliente, calidad del acero DX51D+Z250/275, de 300 mm de diámetro y 0,5 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR1512A002 | ml | TUBO HELICOIDAL GALVA JG INTRAFLEX AL-13x1500 CONAIRE D=300 | 0.667 | 80.47 | 53.67 |
| 4MCO912A002 | u | CODO GALVA 90º SEGMENTADO JG INTRAFLEX AL-13 CONAIRE D=300 | 0.157 | 64.55 | 10.13 |
| 4MCO412A002 | u | CODO GALVA 45º SEGMENTADO JG INTRAFLEX AL-13 CONAIRE D=300 | 0.066 | 44.29 | 2.92 |
| 4MTS912A002 | u | TE SIMPLE GALVA 90º SEGMENTADA JG INTRAFLEX AL-13 CONAIRE D=300 | 0.035 | 65.98 | 2.31 |
| 4MRC12A003 | u | REDUCCION CONCENTRICA GALVA SEGMENTADA JG INTRAFLEX AL-13 CONAIRE D=355/300 | 0.048 | 62.88 | 3.02 |
| 4MME12A002 | u | MANGUITO DE UNION GALVA SEGMENTADO JG INTRAFLEX AL-13 CONAIRE D=300 | 0.244 | 17.85 | 4.36 |
|  |  | Total |  |  | 76.41 |

###### CCCIFA13355 Intraflex AL 13 D=355 mm

**CCCIFA1335515** ml Cond CONAIRE JG INTRAFLEX AL-13 circular D=355 mm y 0,6mm 15 pct figuras, simple pared helic
Precio: 68.54
Fabricación y suministro de conductos CONAIRE JG INTRAFLEX AL de geometría circular, tipo simple pared helicoidal de acero galvanizado en caliente, calidad del acero DX51D+Z250/275, de 355 mm de diámetro y 0,6 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR1512A003 | ml | TUBO HELICOIDAL GALVA JG INTRAFLEX AL-13x1500 CONAIRE D=355 | 0.667 | 90.68 | 60.48 |
| 4MCO912A003 | u | CODO GALVA 90º SEGMENTADO JG INTRAFLEX AL-13 CONAIRE D=355 | 0.043 | 88.82 | 3.82 |
| 4MCO412A003 | u | CODO GALVA 45º SEGMENTADO JG INTRAFLEX AL-13 CONAIRE D=355 | 0.018 | 58.08 | 1.05 |
| 4MTS912A003 | u | TE SIMPLE GALVA 90º SEGMENTADA JG INTRAFLEX AL-13 CONAIRE D=355 | 0.009 | 90.59 | 0.82 |
| 4MRC12A006 | u | REDUCCION CONCENTRICA GALVA SEGMENTADA JG INTRAFLEX AL-13 CONAIRE D=400/355 | 0.013 | 80.42 | 1.05 |
| 4MME12A003 | u | MANGUITO DE UNION GALVA SEGMENTADO JG INTRAFLEX AL-13 CONAIRE D=355 | 0.066 | 20 | 1.32 |
|  |  | Total |  |  | 68.54 |

**CCCIFA1335525** ml Cond CONAIRE JG INTRAFLEX AL-13 circular D=355 mm y 0,6mm 25 pct figuras, simple pared helic
Precio: 73.97
Fabricación y suministro de conductos CONAIRE JG INTRAFLEX AL de geometría circular, tipo simple pared helicoidal de acero galvanizado en caliente, calidad del acero DX51D+Z250/275, de 355 mm de diámetro y 0,6 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR1512A003 | ml | TUBO HELICOIDAL GALVA JG INTRAFLEX AL-13x1500 CONAIRE D=355 | 0.667 | 90.68 | 60.48 |
| 4MCO912A003 | u | CODO GALVA 90º SEGMENTADO JG INTRAFLEX AL-13 CONAIRE D=355 | 0.071 | 88.82 | 6.31 |
| 4MCO412A003 | u | CODO GALVA 45º SEGMENTADO JG INTRAFLEX AL-13 CONAIRE D=355 | 0.03 | 58.08 | 1.74 |
| 4MTS912A003 | u | TE SIMPLE GALVA 90º SEGMENTADA JG INTRAFLEX AL-13 CONAIRE D=355 | 0.016 | 90.59 | 1.45 |
| 4MRC12A006 | u | REDUCCION CONCENTRICA GALVA SEGMENTADA JG INTRAFLEX AL-13 CONAIRE D=400/355 | 0.022 | 80.42 | 1.77 |
| 4MME12A003 | u | MANGUITO DE UNION GALVA SEGMENTADO JG INTRAFLEX AL-13 CONAIRE D=355 | 0.111 | 20 | 2.22 |
|  |  | Total |  |  | 73.97 |

**CCCIFA1335535** ml Cond CONAIRE JG INTRAFLEX AL-13 circular D=355 mm y 0,6mm 35 pct figuras, simple pared helic
Precio: 79.38
Fabricación y suministro de conductos CONAIRE JG INTRAFLEX AL de geometría circular, tipo simple pared helicoidal de acero galvanizado en caliente, calidad del acero DX51D+Z250/275, de 355 mm de diámetro y 0,6 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR1512A003 | ml | TUBO HELICOIDAL GALVA JG INTRAFLEX AL-13x1500 CONAIRE D=355 | 0.667 | 90.68 | 60.48 |
| 4MCO912A003 | u | CODO GALVA 90º SEGMENTADO JG INTRAFLEX AL-13 CONAIRE D=355 | 0.1 | 88.82 | 8.88 |
| 4MCO412A003 | u | CODO GALVA 45º SEGMENTADO JG INTRAFLEX AL-13 CONAIRE D=355 | 0.042 | 58.08 | 2.44 |
| 4MTS912A003 | u | TE SIMPLE GALVA 90º SEGMENTADA JG INTRAFLEX AL-13 CONAIRE D=355 | 0.022 | 90.59 | 1.99 |
| 4MRC12A006 | u | REDUCCION CONCENTRICA GALVA SEGMENTADA JG INTRAFLEX AL-13 CONAIRE D=400/355 | 0.031 | 80.42 | 2.49 |
| 4MME12A003 | u | MANGUITO DE UNION GALVA SEGMENTADO JG INTRAFLEX AL-13 CONAIRE D=355 | 0.155 | 20 | 3.10 |
|  |  | Total |  |  | 79.38 |

**CCCIFA1335545** ml Cond CONAIRE JG INTRAFLEX AL-13 circular D=355 mm y 0,6mm 45 pct figuras, simple pared helic
Precio: 84.74
Fabricación y suministro de conductos CONAIRE JG INTRAFLEX AL de geometría circular, tipo simple pared helicoidal de acero galvanizado en caliente, calidad del acero DX51D+Z250/275, de 355 mm de diámetro y 0,6 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR1512A003 | ml | TUBO HELICOIDAL GALVA JG INTRAFLEX AL-13x1500 CONAIRE D=355 | 0.667 | 90.68 | 60.48 |
| 4MCO912A003 | u | CODO GALVA 90º SEGMENTADO JG INTRAFLEX AL-13 CONAIRE D=355 | 0.129 | 88.82 | 11.46 |
| 4MCO412A003 | u | CODO GALVA 45º SEGMENTADO JG INTRAFLEX AL-13 CONAIRE D=355 | 0.054 | 58.08 | 3.14 |
| 4MTS912A003 | u | TE SIMPLE GALVA 90º SEGMENTADA JG INTRAFLEX AL-13 CONAIRE D=355 | 0.028 | 90.59 | 2.54 |
| 4MRC12A006 | u | REDUCCION CONCENTRICA GALVA SEGMENTADA JG INTRAFLEX AL-13 CONAIRE D=400/355 | 0.039 | 80.42 | 3.14 |
| 4MME12A003 | u | MANGUITO DE UNION GALVA SEGMENTADO JG INTRAFLEX AL-13 CONAIRE D=355 | 0.199 | 20 | 3.98 |
|  |  | Total |  |  | 84.74 |

**CCCIFA1335555** ml Cond CONAIRE JG INTRAFLEX AL-13 circular D=355 mm y 0,6mm 55 pct figuras, simple pared helic
Precio: 90.16
Fabricación y suministro de conductos CONAIRE JG INTRAFLEX AL de geometría circular, tipo simple pared helicoidal de acero galvanizado en caliente, calidad del acero DX51D+Z250/275, de 355 mm de diámetro y 0,6 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR1512A003 | ml | TUBO HELICOIDAL GALVA JG INTRAFLEX AL-13x1500 CONAIRE D=355 | 0.667 | 90.68 | 60.48 |
| 4MCO912A003 | u | CODO GALVA 90º SEGMENTADO JG INTRAFLEX AL-13 CONAIRE D=355 | 0.157 | 88.82 | 13.94 |
| 4MCO412A003 | u | CODO GALVA 45º SEGMENTADO JG INTRAFLEX AL-13 CONAIRE D=355 | 0.066 | 58.08 | 3.83 |
| 4MTS912A003 | u | TE SIMPLE GALVA 90º SEGMENTADA JG INTRAFLEX AL-13 CONAIRE D=355 | 0.035 | 90.59 | 3.17 |
| 4MRC12A006 | u | REDUCCION CONCENTRICA GALVA SEGMENTADA JG INTRAFLEX AL-13 CONAIRE D=400/355 | 0.048 | 80.42 | 3.86 |
| 4MME12A003 | u | MANGUITO DE UNION GALVA SEGMENTADO JG INTRAFLEX AL-13 CONAIRE D=355 | 0.244 | 20 | 4.88 |
|  |  | Total |  |  | 90.16 |

###### CCCIFA13400 Intraflex AL 13 D=400 mm

**CCCIFA1340015** ml Cond CONAIRE JG INTRAFLEX AL-13 circular D=400 mm y 0,6 mm 15 pct figuras, simple pared helic
Precio: 87.71
Fabricación y suministro de conductos CONAIRE JG INTRAFLEX AL de geometría circular, tipo simple pared helicoidal de acero galvanizado en caliente, calidad del acero DX51D+Z250/275, de 400 mm de diámetro y 0,6 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR1512A004 | ml | TUBO HELICOIDAL GALVA JG INTRAFLEX AL-13x1500 CONAIRE D=400 | 0.667 | 117.27 | 78.22 |
| 4MCO912A004 | u | CODO GALVA 90º SEGMENTADO JG INTRAFLEX AL-13 CONAIRE D=400 | 0.043 | 106.85 | 4.59 |
| 4MCO412A004 | u | CODO GALVA 45º SEGMENTADO JG INTRAFLEX AL-13 CONAIRE D=400 | 0.018 | 69.09 | 1.24 |
| 4MTS912A004 | u | TE SIMPLE GALVA 90º SEGMENTADA JG INTRAFLEX AL-13 CONAIRE D=400 | 0.009 | 110.17 | 0.99 |
| 4MRC12A010 | u | REDUCCION CONCENTRICA GALVA SEGMENTADA JG INTRAFLEX AL-13 CONAIRE D=450/400 | 0.013 | 89.65 | 1.17 |
| 4MME12A004 | u | MANGUITO DE UNION GALVA SEGMENTADO JG INTRAFLEX AL-13 CONAIRE D=400 | 0.066 | 22.69 | 1.50 |
|  |  | Total |  |  | 87.71 |

**CCCIFA1340025** ml Cond CONAIRE JG INTRAFLEX AL-13 circular D=400 mm y 0,6 mm 25 pct figuras, simple pared helic
Precio: 94.13
Fabricación y suministro de conductos CONAIRE JG INTRAFLEX AL de geometría circular, tipo simple pared helicoidal de acero galvanizado en caliente, calidad del acero DX51D+Z250/275, de 400 mm de diámetro y 0,6 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR1512A004 | ml | TUBO HELICOIDAL GALVA JG INTRAFLEX AL-13x1500 CONAIRE D=400 | 0.667 | 117.27 | 78.22 |
| 4MCO912A004 | u | CODO GALVA 90º SEGMENTADO JG INTRAFLEX AL-13 CONAIRE D=400 | 0.071 | 106.85 | 7.59 |
| 4MCO412A004 | u | CODO GALVA 45º SEGMENTADO JG INTRAFLEX AL-13 CONAIRE D=400 | 0.03 | 69.09 | 2.07 |
| 4MTS912A004 | u | TE SIMPLE GALVA 90º SEGMENTADA JG INTRAFLEX AL-13 CONAIRE D=400 | 0.016 | 110.17 | 1.76 |
| 4MRC12A010 | u | REDUCCION CONCENTRICA GALVA SEGMENTADA JG INTRAFLEX AL-13 CONAIRE D=450/400 | 0.022 | 89.65 | 1.97 |
| 4MME12A004 | u | MANGUITO DE UNION GALVA SEGMENTADO JG INTRAFLEX AL-13 CONAIRE D=400 | 0.111 | 22.69 | 2.52 |
|  |  | Total |  |  | 94.13 |

**CCCIFA1340035** ml Cond CONAIRE JG INTRAFLEX AL-13 circular D=400 mm y 0,6 mm 35 pct figuras, simple pared helic
Precio: 100.53
Fabricación y suministro de conductos CONAIRE JG INTRAFLEX AL de geometría circular, tipo simple pared helicoidal de acero galvanizado en caliente, calidad del acero DX51D+Z250/275, de 400 mm de diámetro y 0,6 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR1512A004 | ml | TUBO HELICOIDAL GALVA JG INTRAFLEX AL-13x1500 CONAIRE D=400 | 0.667 | 117.27 | 78.22 |
| 4MCO912A004 | u | CODO GALVA 90º SEGMENTADO JG INTRAFLEX AL-13 CONAIRE D=400 | 0.1 | 106.85 | 10.69 |
| 4MCO412A004 | u | CODO GALVA 45º SEGMENTADO JG INTRAFLEX AL-13 CONAIRE D=400 | 0.042 | 69.09 | 2.90 |
| 4MTS912A004 | u | TE SIMPLE GALVA 90º SEGMENTADA JG INTRAFLEX AL-13 CONAIRE D=400 | 0.022 | 110.17 | 2.42 |
| 4MRC12A010 | u | REDUCCION CONCENTRICA GALVA SEGMENTADA JG INTRAFLEX AL-13 CONAIRE D=450/400 | 0.031 | 89.65 | 2.78 |
| 4MME12A004 | u | MANGUITO DE UNION GALVA SEGMENTADO JG INTRAFLEX AL-13 CONAIRE D=400 | 0.155 | 22.69 | 3.52 |
|  |  | Total |  |  | 100.53 |

**CCCIFA1340045** ml Cond CONAIRE JG INTRAFLEX AL-13 circular D=400 mm y 0,6 mm 45 pct figuras, simple pared helic
Precio: 106.83
Fabricación y suministro de conductos CONAIRE JG INTRAFLEX AL de geometría circular, tipo simple pared helicoidal de acero galvanizado en caliente, calidad del acero DX51D+Z250/275, de 400 mm de diámetro y 0,6 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR1512A004 | ml | TUBO HELICOIDAL GALVA JG INTRAFLEX AL-13x1500 CONAIRE D=400 | 0.667 | 117.27 | 78.22 |
| 4MCO912A004 | u | CODO GALVA 90º SEGMENTADO JG INTRAFLEX AL-13 CONAIRE D=400 | 0.129 | 106.85 | 13.78 |
| 4MCO412A004 | u | CODO GALVA 45º SEGMENTADO JG INTRAFLEX AL-13 CONAIRE D=400 | 0.054 | 69.09 | 3.73 |
| 4MTS912A004 | u | TE SIMPLE GALVA 90º SEGMENTADA JG INTRAFLEX AL-13 CONAIRE D=400 | 0.028 | 110.17 | 3.08 |
| 4MRC12A010 | u | REDUCCION CONCENTRICA GALVA SEGMENTADA JG INTRAFLEX AL-13 CONAIRE D=450/400 | 0.039 | 89.65 | 3.50 |
| 4MME12A004 | u | MANGUITO DE UNION GALVA SEGMENTADO JG INTRAFLEX AL-13 CONAIRE D=400 | 0.199 | 22.69 | 4.52 |
|  |  | Total |  |  | 106.83 |

**CCCIFA1340055** ml Cond CONAIRE JG INTRAFLEX AL-13 circular D=400 mm y 0,6 mm 55 pct figuras, simple pared helic
Precio: 113.26
Fabricación y suministro de conductos CONAIRE JG INTRAFLEX AL de geometría circular, tipo simple pared helicoidal de acero galvanizado en caliente, calidad del acero DX51D+Z250/275, de 400 mm de diámetro y 0,6 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR1512A004 | ml | TUBO HELICOIDAL GALVA JG INTRAFLEX AL-13x1500 CONAIRE D=400 | 0.667 | 117.27 | 78.22 |
| 4MCO912A004 | u | CODO GALVA 90º SEGMENTADO JG INTRAFLEX AL-13 CONAIRE D=400 | 0.157 | 106.85 | 16.78 |
| 4MCO412A004 | u | CODO GALVA 45º SEGMENTADO JG INTRAFLEX AL-13 CONAIRE D=400 | 0.066 | 69.09 | 4.56 |
| 4MTS912A004 | u | TE SIMPLE GALVA 90º SEGMENTADA JG INTRAFLEX AL-13 CONAIRE D=400 | 0.035 | 110.17 | 3.86 |
| 4MRC12A010 | u | REDUCCION CONCENTRICA GALVA SEGMENTADA JG INTRAFLEX AL-13 CONAIRE D=450/400 | 0.048 | 89.65 | 4.30 |
| 4MME12A004 | u | MANGUITO DE UNION GALVA SEGMENTADO JG INTRAFLEX AL-13 CONAIRE D=400 | 0.244 | 22.69 | 5.54 |
|  |  | Total |  |  | 113.26 |

###### CCCIFA13450 Intraflex AL 13 D=450 mm

**CCCIFA1345015** ml Cond CONAIRE JG INTRAFLEX AL-13 circular D=450 mm y 0,6 mm 15 pct figuras, simple pared helic
Precio: 98.51
Fabricación y suministro de conductos CONAIRE JG INTRAFLEX AL de geometría circular, tipo simple pared helicoidal de acero galvanizado en caliente, calidad del acero DX51D+Z250/275, de 450 mm de diámetro y 0,6 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR1512A005 | ml | TUBO HELICOIDAL GALVA JG INTRAFLEX AL-13x1500 CONAIRE D=450 | 0.667 | 131.21 | 87.52 |
| 4MCO912A005 | u | CODO GALVA 90º SEGMENTADO JG INTRAFLEX AL-13 CONAIRE D=450 | 0.043 | 126.65 | 5.45 |
| 4MCO412A005 | u | CODO GALVA 45º SEGMENTADO JG INTRAFLEX AL-13 CONAIRE D=450 | 0.018 | 80.17 | 1.44 |
| 4MTS912A005 | u | TE SIMPLE GALVA 90º SEGMENTADA JG INTRAFLEX AL-13 CONAIRE D=450 | 0.009 | 120.5 | 1.08 |
| 4MRC12A015 | u | REDUCCION CONCENTRICA GALVA SEGMENTADA JG INTRAFLEX AL-13 CONAIRE D=500/450 | 0.013 | 108.19 | 1.41 |
| 4MME12A005 | u | MANGUITO DE UNION GALVA SEGMENTADO JG INTRAFLEX AL-13 CONAIRE D=450 | 0.066 | 24.44 | 1.61 |
|  |  | Total |  |  | 98.51 |

**CCCIFA1345025** ml Cond CONAIRE JG INTRAFLEX AL-13 circular D=450 mm y 0,6 mm 25 pct figuras, simple pared helic
Precio: 105.94
Fabricación y suministro de conductos CONAIRE JG INTRAFLEX AL de geometría circular, tipo simple pared helicoidal de acero galvanizado en caliente, calidad del acero DX51D+Z250/275, de 450 mm de diámetro y 0,6 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR1512A005 | ml | TUBO HELICOIDAL GALVA JG INTRAFLEX AL-13x1500 CONAIRE D=450 | 0.667 | 131.21 | 87.52 |
| 4MCO912A005 | u | CODO GALVA 90º SEGMENTADO JG INTRAFLEX AL-13 CONAIRE D=450 | 0.071 | 126.65 | 8.99 |
| 4MCO412A005 | u | CODO GALVA 45º SEGMENTADO JG INTRAFLEX AL-13 CONAIRE D=450 | 0.03 | 80.17 | 2.41 |
| 4MTS912A005 | u | TE SIMPLE GALVA 90º SEGMENTADA JG INTRAFLEX AL-13 CONAIRE D=450 | 0.016 | 120.5 | 1.93 |
| 4MRC12A015 | u | REDUCCION CONCENTRICA GALVA SEGMENTADA JG INTRAFLEX AL-13 CONAIRE D=500/450 | 0.022 | 108.19 | 2.38 |
| 4MME12A005 | u | MANGUITO DE UNION GALVA SEGMENTADO JG INTRAFLEX AL-13 CONAIRE D=450 | 0.111 | 24.44 | 2.71 |
|  |  | Total |  |  | 105.94 |

**CCCIFA1345035** ml Cond CONAIRE JG INTRAFLEX AL-13 circular D=450 mm y 0,6 mm 35 pct figuras, simple pared helic
Precio: 113.35
Fabricación y suministro de conductos CONAIRE JG INTRAFLEX AL de geometría circular, tipo simple pared helicoidal de acero galvanizado en caliente, calidad del acero DX51D+Z250/275, de 450 mm de diámetro y 0,6 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR1512A005 | ml | TUBO HELICOIDAL GALVA JG INTRAFLEX AL-13x1500 CONAIRE D=450 | 0.667 | 131.21 | 87.52 |
| 4MCO912A005 | u | CODO GALVA 90º SEGMENTADO JG INTRAFLEX AL-13 CONAIRE D=450 | 0.1 | 126.65 | 12.67 |
| 4MCO412A005 | u | CODO GALVA 45º SEGMENTADO JG INTRAFLEX AL-13 CONAIRE D=450 | 0.042 | 80.17 | 3.37 |
| 4MTS912A005 | u | TE SIMPLE GALVA 90º SEGMENTADA JG INTRAFLEX AL-13 CONAIRE D=450 | 0.022 | 120.5 | 2.65 |
| 4MRC12A015 | u | REDUCCION CONCENTRICA GALVA SEGMENTADA JG INTRAFLEX AL-13 CONAIRE D=500/450 | 0.031 | 108.19 | 3.35 |
| 4MME12A005 | u | MANGUITO DE UNION GALVA SEGMENTADO JG INTRAFLEX AL-13 CONAIRE D=450 | 0.155 | 24.44 | 3.79 |
|  |  | Total |  |  | 113.35 |

**CCCIFA1345045** ml Cond CONAIRE JG INTRAFLEX AL-13 circular D=450 mm y 0,6 mm 45 pct figuras, simple pared helic
Precio: 120.64
Fabricación y suministro de conductos CONAIRE JG INTRAFLEX AL de geometría circular, tipo simple pared helicoidal de acero galvanizado en caliente, calidad del acero DX51D+Z250/275, de 450 mm de diámetro y 0,6 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR1512A005 | ml | TUBO HELICOIDAL GALVA JG INTRAFLEX AL-13x1500 CONAIRE D=450 | 0.667 | 131.21 | 87.52 |
| 4MCO912A005 | u | CODO GALVA 90º SEGMENTADO JG INTRAFLEX AL-13 CONAIRE D=450 | 0.129 | 126.65 | 16.34 |
| 4MCO412A005 | u | CODO GALVA 45º SEGMENTADO JG INTRAFLEX AL-13 CONAIRE D=450 | 0.054 | 80.17 | 4.33 |
| 4MTS912A005 | u | TE SIMPLE GALVA 90º SEGMENTADA JG INTRAFLEX AL-13 CONAIRE D=450 | 0.028 | 120.5 | 3.37 |
| 4MRC12A015 | u | REDUCCION CONCENTRICA GALVA SEGMENTADA JG INTRAFLEX AL-13 CONAIRE D=500/450 | 0.039 | 108.19 | 4.22 |
| 4MME12A005 | u | MANGUITO DE UNION GALVA SEGMENTADO JG INTRAFLEX AL-13 CONAIRE D=450 | 0.199 | 24.44 | 4.86 |
|  |  | Total |  |  | 120.64 |

**CCCIFA1345055** ml Cond CONAIRE JG INTRAFLEX AL-13 circular D=450 mm y 0,6 mm 55 pct figuras, simple pared helic
Precio: 128.06
Fabricación y suministro de conductos CONAIRE JG INTRAFLEX AL de geometría circular, tipo simple pared helicoidal de acero galvanizado en caliente, calidad del acero DX51D+Z250/275, de 450 mm de diámetro y 0,6 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR1512A005 | ml | TUBO HELICOIDAL GALVA JG INTRAFLEX AL-13x1500 CONAIRE D=450 | 0.667 | 131.21 | 87.52 |
| 4MCO912A005 | u | CODO GALVA 90º SEGMENTADO JG INTRAFLEX AL-13 CONAIRE D=450 | 0.157 | 126.65 | 19.88 |
| 4MCO412A005 | u | CODO GALVA 45º SEGMENTADO JG INTRAFLEX AL-13 CONAIRE D=450 | 0.066 | 80.17 | 5.29 |
| 4MTS912A005 | u | TE SIMPLE GALVA 90º SEGMENTADA JG INTRAFLEX AL-13 CONAIRE D=450 | 0.035 | 120.5 | 4.22 |
| 4MRC12A015 | u | REDUCCION CONCENTRICA GALVA SEGMENTADA JG INTRAFLEX AL-13 CONAIRE D=500/450 | 0.048 | 108.19 | 5.19 |
| 4MME12A005 | u | MANGUITO DE UNION GALVA SEGMENTADO JG INTRAFLEX AL-13 CONAIRE D=450 | 0.244 | 24.44 | 5.96 |
|  |  | Total |  |  | 128.06 |

###### CCCIFA13500 Intraflex AL 13 D=500 mm

**CCCIFA1350015** ml Cond CONAIRE JG INTRAFLEX AL-13 circular D=500 mm y 0,7 mm 15 pct figuras, simple pared helic
Precio: 110.71
Fabricación y suministro de conductos CONAIRE JG INTRAFLEX AL de geometría circular, tipo simple pared helicoidal de acero galvanizado en caliente, calidad del acero DX51D+Z250/275, de 500 mm de diámetro y 0,7 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR1512A006 | ml | TUBO HELICOIDAL GALVA JG INTRAFLEX AL-13x1500 CONAIRE D=500 | 0.667 | 145.31 | 96.92 |
| 4MCO912A006 | u | CODO GALVA 90º SEGMENTADO JG INTRAFLEX AL-13 CONAIRE D=500 | 0.043 | 164.37 | 7.07 |
| 4MCO412A006 | u | CODO GALVA 45º SEGMENTADO JG INTRAFLEX AL-13 CONAIRE D=500 | 0.018 | 97.12 | 1.75 |
| 4MTS912A006 | u | TE SIMPLE GALVA 90º SEGMENTADA JG INTRAFLEX AL-13 CONAIRE D=500 | 0.009 | 159.55 | 1.44 |
| 4MRC12A021 | u | REDUCCION CONCENTRICA GALVA SEGMENTADA JG INTRAFLEX AL-13 CONAIRE D=560/500 | 0.013 | 134.59 | 1.75 |
| 4MME12A006 | u | MANGUITO DE UNION GALVA SEGMENTADO JG INTRAFLEX AL-13 CONAIRE D=500 | 0.066 | 26.96 | 1.78 |
|  |  | Total |  |  | 110.71 |

**CCCIFA1350025** ml Cond CONAIRE JG INTRAFLEX AL-13 circular D=500 mm y 0,7 mm 25 pct figuras, simple pared helic
Precio: 120
Fabricación y suministro de conductos CONAIRE JG INTRAFLEX AL de geometría circular, tipo simple pared helicoidal de acero galvanizado en caliente, calidad del acero DX51D+Z250/275, de 500 mm de diámetro y 0,7 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR1512A006 | ml | TUBO HELICOIDAL GALVA JG INTRAFLEX AL-13x1500 CONAIRE D=500 | 0.667 | 145.31 | 96.92 |
| 4MCO912A006 | u | CODO GALVA 90º SEGMENTADO JG INTRAFLEX AL-13 CONAIRE D=500 | 0.071 | 164.37 | 11.67 |
| 4MCO412A006 | u | CODO GALVA 45º SEGMENTADO JG INTRAFLEX AL-13 CONAIRE D=500 | 0.03 | 97.12 | 2.91 |
| 4MTS912A006 | u | TE SIMPLE GALVA 90º SEGMENTADA JG INTRAFLEX AL-13 CONAIRE D=500 | 0.016 | 159.55 | 2.55 |
| 4MRC12A021 | u | REDUCCION CONCENTRICA GALVA SEGMENTADA JG INTRAFLEX AL-13 CONAIRE D=560/500 | 0.022 | 134.59 | 2.96 |
| 4MME12A006 | u | MANGUITO DE UNION GALVA SEGMENTADO JG INTRAFLEX AL-13 CONAIRE D=500 | 0.111 | 26.96 | 2.99 |
|  |  | Total |  |  | 120 |

**CCCIFA1350035** ml Cond CONAIRE JG INTRAFLEX AL-13 circular D=500 mm y 0,7 mm 35 pct figuras, simple pared helic
Precio: 129.3
Fabricación y suministro de conductos CONAIRE JG INTRAFLEX AL de geometría circular, tipo simple pared helicoidal de acero galvanizado en caliente, calidad del acero DX51D+Z250/275, de 500 mm de diámetro y 0,7 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR1512A006 | ml | TUBO HELICOIDAL GALVA JG INTRAFLEX AL-13x1500 CONAIRE D=500 | 0.667 | 145.31 | 96.92 |
| 4MCO912A006 | u | CODO GALVA 90º SEGMENTADO JG INTRAFLEX AL-13 CONAIRE D=500 | 0.1 | 164.37 | 16.44 |
| 4MCO412A006 | u | CODO GALVA 45º SEGMENTADO JG INTRAFLEX AL-13 CONAIRE D=500 | 0.042 | 97.12 | 4.08 |
| 4MTS912A006 | u | TE SIMPLE GALVA 90º SEGMENTADA JG INTRAFLEX AL-13 CONAIRE D=500 | 0.022 | 159.55 | 3.51 |
| 4MRC12A021 | u | REDUCCION CONCENTRICA GALVA SEGMENTADA JG INTRAFLEX AL-13 CONAIRE D=560/500 | 0.031 | 134.59 | 4.17 |
| 4MME12A006 | u | MANGUITO DE UNION GALVA SEGMENTADO JG INTRAFLEX AL-13 CONAIRE D=500 | 0.155 | 26.96 | 4.18 |
|  |  | Total |  |  | 129.3 |

**CCCIFA1350045** ml Cond CONAIRE JG INTRAFLEX AL-13 circular D=500 mm y 0,7 mm 45 pct figuras, simple pared helic
Precio: 138.45
Fabricación y suministro de conductos CONAIRE JG INTRAFLEX AL de geometría circular, tipo simple pared helicoidal de acero galvanizado en caliente, calidad del acero DX51D+Z250/275, de 500 mm de diámetro y 0,7 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR1512A006 | ml | TUBO HELICOIDAL GALVA JG INTRAFLEX AL-13x1500 CONAIRE D=500 | 0.667 | 145.31 | 96.92 |
| 4MCO912A006 | u | CODO GALVA 90º SEGMENTADO JG INTRAFLEX AL-13 CONAIRE D=500 | 0.129 | 164.37 | 21.20 |
| 4MCO412A006 | u | CODO GALVA 45º SEGMENTADO JG INTRAFLEX AL-13 CONAIRE D=500 | 0.054 | 97.12 | 5.24 |
| 4MTS912A006 | u | TE SIMPLE GALVA 90º SEGMENTADA JG INTRAFLEX AL-13 CONAIRE D=500 | 0.028 | 159.55 | 4.47 |
| 4MRC12A021 | u | REDUCCION CONCENTRICA GALVA SEGMENTADA JG INTRAFLEX AL-13 CONAIRE D=560/500 | 0.039 | 134.59 | 5.25 |
| 4MME12A006 | u | MANGUITO DE UNION GALVA SEGMENTADO JG INTRAFLEX AL-13 CONAIRE D=500 | 0.199 | 26.96 | 5.37 |
|  |  | Total |  |  | 138.45 |

**CCCIFA1350055** ml Cond CONAIRE JG INTRAFLEX AL-13 circular D=500 mm y 0,7 mm 55 pct figuras, simple pared helic
Precio: 147.76
Fabricación y suministro de conductos CONAIRE JG INTRAFLEX AL de geometría circular, tipo simple pared helicoidal de acero galvanizado en caliente, calidad del acero DX51D+Z250/275, de 500 mm de diámetro y 0,7 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR1512A006 | ml | TUBO HELICOIDAL GALVA JG INTRAFLEX AL-13x1500 CONAIRE D=500 | 0.667 | 145.31 | 96.92 |
| 4MCO912A006 | u | CODO GALVA 90º SEGMENTADO JG INTRAFLEX AL-13 CONAIRE D=500 | 0.157 | 164.37 | 25.81 |
| 4MCO412A006 | u | CODO GALVA 45º SEGMENTADO JG INTRAFLEX AL-13 CONAIRE D=500 | 0.066 | 97.12 | 6.41 |
| 4MTS912A006 | u | TE SIMPLE GALVA 90º SEGMENTADA JG INTRAFLEX AL-13 CONAIRE D=500 | 0.035 | 159.55 | 5.58 |
| 4MRC12A021 | u | REDUCCION CONCENTRICA GALVA SEGMENTADA JG INTRAFLEX AL-13 CONAIRE D=560/500 | 0.048 | 134.59 | 6.46 |
| 4MME12A006 | u | MANGUITO DE UNION GALVA SEGMENTADO JG INTRAFLEX AL-13 CONAIRE D=500 | 0.244 | 26.96 | 6.58 |
|  |  | Total |  |  | 147.76 |

###### CCCIFA13560 Intraflex AL 13 D=560 mm

**CCCIFA1356015** ml Cond CONAIRE JG INTRAFLEX AL-13 circular D=560 mm y 0,7 mm 15 pct figuras, simple pared helic
Precio: 116.4
Fabricación y suministro de conductos CONAIRE JG INTRAFLEX AL de geometría circular, tipo simple pared helicoidal de acero galvanizado en caliente, calidad del acero DX51D+Z250/275, de 560 mm de diámetro y 0,7 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR3012A002 | ml | TUBO HELICOIDAL GALVA JG INTRAFLEX AL-13x3000 CONAIRE D=560 | 0.34 | 295.23 | 100.38 |
| 4MCO912A007 | u | CODO GALVA 90º SEGMENTADO JG INTRAFLEX AL-13 CONAIRE D=560 | 0.043 | 192.35 | 8.27 |
| 4MCO412A007 | u | CODO GALVA 45º SEGMENTADO JG INTRAFLEX AL-13 CONAIRE D=560 | 0.018 | 115.33 | 2.08 |
| 4MTS912A007 | u | TE SIMPLE GALVA 90º SEGMENTADA JG INTRAFLEX AL-13 CONAIRE D=560 | 0.009 | 188.05 | 1.69 |
| 4MRC12A028 | u | REDUCCION CONCENTRICA GALVA SEGMENTADA JG INTRAFLEX AL-13 CONAIRE D=600/560 | 0.013 | 146.51 | 1.90 |
| 4MME12A007 | u | MANGUITO DE UNION GALVA SEGMENTADO JG INTRAFLEX AL-13 CONAIRE D=560 | 0.066 | 31.52 | 2.08 |
|  |  | Total |  |  | 116.4 |

**CCCIFA1356025** ml Cond CONAIRE JG INTRAFLEX AL-13 circular D=560 mm y 0,7 mm 25 pct figuras, simple pared helic
Precio: 127.23
Fabricación y suministro de conductos CONAIRE JG INTRAFLEX AL de geometría circular, tipo simple pared helicoidal de acero galvanizado en caliente, calidad del acero DX51D+Z250/275, de 560 mm de diámetro y 0,7 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR3012A002 | ml | TUBO HELICOIDAL GALVA JG INTRAFLEX AL-13x3000 CONAIRE D=560 | 0.34 | 295.23 | 100.38 |
| 4MCO912A007 | u | CODO GALVA 90º SEGMENTADO JG INTRAFLEX AL-13 CONAIRE D=560 | 0.071 | 192.35 | 13.66 |
| 4MCO412A007 | u | CODO GALVA 45º SEGMENTADO JG INTRAFLEX AL-13 CONAIRE D=560 | 0.03 | 115.33 | 3.46 |
| 4MTS912A007 | u | TE SIMPLE GALVA 90º SEGMENTADA JG INTRAFLEX AL-13 CONAIRE D=560 | 0.016 | 188.05 | 3.01 |
| 4MRC12A028 | u | REDUCCION CONCENTRICA GALVA SEGMENTADA JG INTRAFLEX AL-13 CONAIRE D=600/560 | 0.022 | 146.51 | 3.22 |
| 4MME12A007 | u | MANGUITO DE UNION GALVA SEGMENTADO JG INTRAFLEX AL-13 CONAIRE D=560 | 0.111 | 31.52 | 3.50 |
|  |  | Total |  |  | 127.23 |

**CCCIFA1356035** ml Cond CONAIRE JG INTRAFLEX AL-13 circular D=560 mm y 0,7 mm 35 pct figuras, simple pared helic
Precio: 138.03
Fabricación y suministro de conductos CONAIRE JG INTRAFLEX AL de geometría circular, tipo simple pared helicoidal de acero galvanizado en caliente, calidad del acero DX51D+Z250/275, de 560 mm de diámetro y 0,7 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR3012A002 | ml | TUBO HELICOIDAL GALVA JG INTRAFLEX AL-13x3000 CONAIRE D=560 | 0.34 | 295.23 | 100.38 |
| 4MCO912A007 | u | CODO GALVA 90º SEGMENTADO JG INTRAFLEX AL-13 CONAIRE D=560 | 0.1 | 192.35 | 19.24 |
| 4MCO412A007 | u | CODO GALVA 45º SEGMENTADO JG INTRAFLEX AL-13 CONAIRE D=560 | 0.042 | 115.33 | 4.84 |
| 4MTS912A007 | u | TE SIMPLE GALVA 90º SEGMENTADA JG INTRAFLEX AL-13 CONAIRE D=560 | 0.022 | 188.05 | 4.14 |
| 4MRC12A028 | u | REDUCCION CONCENTRICA GALVA SEGMENTADA JG INTRAFLEX AL-13 CONAIRE D=600/560 | 0.031 | 146.51 | 4.54 |
| 4MME12A007 | u | MANGUITO DE UNION GALVA SEGMENTADO JG INTRAFLEX AL-13 CONAIRE D=560 | 0.155 | 31.52 | 4.89 |
|  |  | Total |  |  | 138.03 |

**CCCIFA1356045** ml Cond CONAIRE JG INTRAFLEX AL-13 circular D=560 mm y 0,7 mm 45 pct figuras, simple pared helic
Precio: 148.67
Fabricación y suministro de conductos CONAIRE JG INTRAFLEX AL de geometría circular, tipo simple pared helicoidal de acero galvanizado en caliente, calidad del acero DX51D+Z250/275, de 560 mm de diámetro y 0,7 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR3012A002 | ml | TUBO HELICOIDAL GALVA JG INTRAFLEX AL-13x3000 CONAIRE D=560 | 0.34 | 295.23 | 100.38 |
| 4MCO912A007 | u | CODO GALVA 90º SEGMENTADO JG INTRAFLEX AL-13 CONAIRE D=560 | 0.129 | 192.35 | 24.81 |
| 4MCO412A007 | u | CODO GALVA 45º SEGMENTADO JG INTRAFLEX AL-13 CONAIRE D=560 | 0.054 | 115.33 | 6.23 |
| 4MTS912A007 | u | TE SIMPLE GALVA 90º SEGMENTADA JG INTRAFLEX AL-13 CONAIRE D=560 | 0.028 | 188.05 | 5.27 |
| 4MRC12A028 | u | REDUCCION CONCENTRICA GALVA SEGMENTADA JG INTRAFLEX AL-13 CONAIRE D=600/560 | 0.039 | 146.51 | 5.71 |
| 4MME12A007 | u | MANGUITO DE UNION GALVA SEGMENTADO JG INTRAFLEX AL-13 CONAIRE D=560 | 0.199 | 31.52 | 6.27 |
|  |  | Total |  |  | 148.67 |

**CCCIFA1356055** ml Cond CONAIRE JG INTRAFLEX AL-13 circular D=560 mm y 0,7 mm 55 pct figuras, simple pared helic
Precio: 159.49
Fabricación y suministro de conductos CONAIRE JG INTRAFLEX AL de geometría circular, tipo simple pared helicoidal de acero galvanizado en caliente, calidad del acero DX51D+Z250/275, de 560 mm de diámetro y 0,7 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR3012A002 | ml | TUBO HELICOIDAL GALVA JG INTRAFLEX AL-13x3000 CONAIRE D=560 | 0.34 | 295.23 | 100.38 |
| 4MCO912A007 | u | CODO GALVA 90º SEGMENTADO JG INTRAFLEX AL-13 CONAIRE D=560 | 0.157 | 192.35 | 30.20 |
| 4MCO412A007 | u | CODO GALVA 45º SEGMENTADO JG INTRAFLEX AL-13 CONAIRE D=560 | 0.066 | 115.33 | 7.61 |
| 4MTS912A007 | u | TE SIMPLE GALVA 90º SEGMENTADA JG INTRAFLEX AL-13 CONAIRE D=560 | 0.035 | 188.05 | 6.58 |
| 4MRC12A028 | u | REDUCCION CONCENTRICA GALVA SEGMENTADA JG INTRAFLEX AL-13 CONAIRE D=600/560 | 0.048 | 146.51 | 7.03 |
| 4MME12A007 | u | MANGUITO DE UNION GALVA SEGMENTADO JG INTRAFLEX AL-13 CONAIRE D=560 | 0.244 | 31.52 | 7.69 |
|  |  | Total |  |  | 159.49 |

###### CCCIFA13600 Intraflex AL 13 D=600 mm

**CCCIFA1360015** ml Cond CONAIRE JG INTRAFLEX AL-13 circular D=600 mm y 0,7 mm 15 pct figuras, simple pared helic
Precio: 125.54
Fabricación y suministro de conductos CONAIRE JG INTRAFLEX AL de geometría circular, tipo simple pared helicoidal de acero galvanizado en caliente, calidad del acero DX51D+Z250/275, de 600 mm de diámetro y 0,7 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR3012A003 | ml | TUBO HELICOIDAL GALVA JG INTRAFLEX AL-13x3000 CONAIRE D=600 | 0.34 | 315.31 | 107.21 |
| 4MCO912A008 | u | CODO GALVA 90º SEGMENTADO JG INTRAFLEX AL-13 CONAIRE D=600 | 0.043 | 221.77 | 9.54 |
| 4MCO412A008 | u | CODO GALVA 45º SEGMENTADO JG INTRAFLEX AL-13 CONAIRE D=600 | 0.018 | 136.86 | 2.46 |
| 4MTS912A008 | u | TE SIMPLE GALVA 90º SEGMENTADA JG INTRAFLEX AL-13 CONAIRE D=600 | 0.009 | 213.48 | 1.92 |
| 4MRC12A036 | u | REDUCCION CONCENTRICA GALVA SEGMENTADA JG INTRAFLEX AL-13 CONAIRE D=630/600 | 0.013 | 173.55 | 2.26 |
| 4MME12A008 | u | MANGUITO DE UNION GALVA SEGMENTADO JG INTRAFLEX AL-13 CONAIRE D=600 | 0.066 | 32.55 | 2.15 |
|  |  | Total |  |  | 125.54 |

**CCCIFA1360025** ml Cond CONAIRE JG INTRAFLEX AL-13 circular D=600 mm y 0,7 mm 25 pct figuras, simple pared helic
Precio: 137.92
Fabricación y suministro de conductos CONAIRE JG INTRAFLEX AL de geometría circular, tipo simple pared helicoidal de acero galvanizado en caliente, calidad del acero DX51D+Z250/275, de 600 mm de diámetro y 0,7 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR3012A003 | ml | TUBO HELICOIDAL GALVA JG INTRAFLEX AL-13x3000 CONAIRE D=600 | 0.34 | 315.31 | 107.21 |
| 4MCO912A008 | u | CODO GALVA 90º SEGMENTADO JG INTRAFLEX AL-13 CONAIRE D=600 | 0.071 | 221.77 | 15.75 |
| 4MCO412A008 | u | CODO GALVA 45º SEGMENTADO JG INTRAFLEX AL-13 CONAIRE D=600 | 0.03 | 136.86 | 4.11 |
| 4MTS912A008 | u | TE SIMPLE GALVA 90º SEGMENTADA JG INTRAFLEX AL-13 CONAIRE D=600 | 0.016 | 213.48 | 3.42 |
| 4MRC12A036 | u | REDUCCION CONCENTRICA GALVA SEGMENTADA JG INTRAFLEX AL-13 CONAIRE D=630/600 | 0.022 | 173.55 | 3.82 |
| 4MME12A008 | u | MANGUITO DE UNION GALVA SEGMENTADO JG INTRAFLEX AL-13 CONAIRE D=600 | 0.111 | 32.55 | 3.61 |
|  |  | Total |  |  | 137.92 |

**CCCIFA1360035** ml Cond CONAIRE JG INTRAFLEX AL-13 circular D=600 mm y 0,7 mm 35 pct figuras, simple pared helic
Precio: 150.27
Fabricación y suministro de conductos CONAIRE JG INTRAFLEX AL de geometría circular, tipo simple pared helicoidal de acero galvanizado en caliente, calidad del acero DX51D+Z250/275, de 600 mm de diámetro y 0,7 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR3012A003 | ml | TUBO HELICOIDAL GALVA JG INTRAFLEX AL-13x3000 CONAIRE D=600 | 0.34 | 315.31 | 107.21 |
| 4MCO912A008 | u | CODO GALVA 90º SEGMENTADO JG INTRAFLEX AL-13 CONAIRE D=600 | 0.1 | 221.77 | 22.18 |
| 4MCO412A008 | u | CODO GALVA 45º SEGMENTADO JG INTRAFLEX AL-13 CONAIRE D=600 | 0.042 | 136.86 | 5.75 |
| 4MTS912A008 | u | TE SIMPLE GALVA 90º SEGMENTADA JG INTRAFLEX AL-13 CONAIRE D=600 | 0.022 | 213.48 | 4.70 |
| 4MRC12A036 | u | REDUCCION CONCENTRICA GALVA SEGMENTADA JG INTRAFLEX AL-13 CONAIRE D=630/600 | 0.031 | 173.55 | 5.38 |
| 4MME12A008 | u | MANGUITO DE UNION GALVA SEGMENTADO JG INTRAFLEX AL-13 CONAIRE D=600 | 0.155 | 32.55 | 5.05 |
|  |  | Total |  |  | 150.27 |

**CCCIFA1360045** ml Cond CONAIRE JG INTRAFLEX AL-13 circular D=600 mm y 0,7 mm 45 pct figuras, simple pared helic
Precio: 162.44
Fabricación y suministro de conductos CONAIRE JG INTRAFLEX AL de geometría circular, tipo simple pared helicoidal de acero galvanizado en caliente, calidad del acero DX51D+Z250/275, de 600 mm de diámetro y 0,7 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR3012A003 | ml | TUBO HELICOIDAL GALVA JG INTRAFLEX AL-13x3000 CONAIRE D=600 | 0.34 | 315.31 | 107.21 |
| 4MCO912A008 | u | CODO GALVA 90º SEGMENTADO JG INTRAFLEX AL-13 CONAIRE D=600 | 0.129 | 221.77 | 28.61 |
| 4MCO412A008 | u | CODO GALVA 45º SEGMENTADO JG INTRAFLEX AL-13 CONAIRE D=600 | 0.054 | 136.86 | 7.39 |
| 4MTS912A008 | u | TE SIMPLE GALVA 90º SEGMENTADA JG INTRAFLEX AL-13 CONAIRE D=600 | 0.028 | 213.48 | 5.98 |
| 4MRC12A036 | u | REDUCCION CONCENTRICA GALVA SEGMENTADA JG INTRAFLEX AL-13 CONAIRE D=630/600 | 0.039 | 173.55 | 6.77 |
| 4MME12A008 | u | MANGUITO DE UNION GALVA SEGMENTADO JG INTRAFLEX AL-13 CONAIRE D=600 | 0.199 | 32.55 | 6.48 |
|  |  | Total |  |  | 162.44 |

**CCCIFA1360055** ml Cond CONAIRE JG INTRAFLEX AL-13 circular D=600 mm y 0,7 mm 55 pct figuras, simple pared helic
Precio: 174.8
Fabricación y suministro de conductos CONAIRE JG INTRAFLEX AL de geometría circular, tipo simple pared helicoidal de acero galvanizado en caliente, calidad del acero DX51D+Z250/275, de 600 mm de diámetro y 0,7 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR3012A003 | ml | TUBO HELICOIDAL GALVA JG INTRAFLEX AL-13x3000 CONAIRE D=600 | 0.34 | 315.31 | 107.21 |
| 4MCO912A008 | u | CODO GALVA 90º SEGMENTADO JG INTRAFLEX AL-13 CONAIRE D=600 | 0.157 | 221.77 | 34.82 |
| 4MCO412A008 | u | CODO GALVA 45º SEGMENTADO JG INTRAFLEX AL-13 CONAIRE D=600 | 0.066 | 136.86 | 9.03 |
| 4MTS912A008 | u | TE SIMPLE GALVA 90º SEGMENTADA JG INTRAFLEX AL-13 CONAIRE D=600 | 0.035 | 213.48 | 7.47 |
| 4MRC12A036 | u | REDUCCION CONCENTRICA GALVA SEGMENTADA JG INTRAFLEX AL-13 CONAIRE D=630/600 | 0.048 | 173.55 | 8.33 |
| 4MME12A008 | u | MANGUITO DE UNION GALVA SEGMENTADO JG INTRAFLEX AL-13 CONAIRE D=600 | 0.244 | 32.55 | 7.94 |
|  |  | Total |  |  | 174.8 |

###### CCCIFA13630 Intraflex AL 13 D=630 mm

**CCCIFA1363015** ml Cond CONAIRE JG INTRAFLEX AL-13 circular D=630 mm y 0,7 mm 15 pct figuras, simple pared helic
Precio: 132.02
Fabricación y suministro de conductos CONAIRE JG INTRAFLEX AL de geometría circular, tipo simple pared helicoidal de acero galvanizado en caliente, calidad del acero DX51D+Z250/275, de 630 mm de diámetro y 0,7 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR3012A004 | ml | TUBO HELICOIDAL GALVA JG INTRAFLEX AL-13x3000 CONAIRE D=630 | 0.34 | 330.01 | 112.20 |
| 4MCO912A009 | u | CODO GALVA 90º SEGMENTADO JG INTRAFLEX AL-13 CONAIRE D=630 | 0.043 | 239.67 | 10.31 |
| 4MCO412A009 | u | CODO GALVA 45º SEGMENTADO JG INTRAFLEX AL-13 CONAIRE D=630 | 0.018 | 147.3 | 2.65 |
| 4MTS912A009 | u | TE SIMPLE GALVA 90º SEGMENTADA JG INTRAFLEX AL-13 CONAIRE D=630 | 0.009 | 229.59 | 2.07 |
| 4MRC12A045 | u | REDUCCION CONCENTRICA GALVA SEGMENTADA JG INTRAFLEX AL-13 CONAIRE D=710/630 | 0.013 | 192.93 | 2.51 |
| 4MME12A009 | u | MANGUITO DE UNION GALVA SEGMENTADO JG INTRAFLEX AL-13 CONAIRE D=630 | 0.066 | 34.53 | 2.28 |
|  |  | Total |  |  | 132.02 |

**CCCIFA1363025** ml Cond CONAIRE JG INTRAFLEX AL-13 circular D=630 mm y 0,7 mm 25 pct figuras, simple pared helic
Precio: 145.38
Fabricación y suministro de conductos CONAIRE JG INTRAFLEX AL de geometría circular, tipo simple pared helicoidal de acero galvanizado en caliente, calidad del acero DX51D+Z250/275, de 630 mm de diámetro y 0,7 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR3012A004 | ml | TUBO HELICOIDAL GALVA JG INTRAFLEX AL-13x3000 CONAIRE D=630 | 0.34 | 330.01 | 112.20 |
| 4MCO912A009 | u | CODO GALVA 90º SEGMENTADO JG INTRAFLEX AL-13 CONAIRE D=630 | 0.071 | 239.67 | 17.02 |
| 4MCO412A009 | u | CODO GALVA 45º SEGMENTADO JG INTRAFLEX AL-13 CONAIRE D=630 | 0.03 | 147.3 | 4.42 |
| 4MTS912A009 | u | TE SIMPLE GALVA 90º SEGMENTADA JG INTRAFLEX AL-13 CONAIRE D=630 | 0.016 | 229.59 | 3.67 |
| 4MRC12A045 | u | REDUCCION CONCENTRICA GALVA SEGMENTADA JG INTRAFLEX AL-13 CONAIRE D=710/630 | 0.022 | 192.93 | 4.24 |
| 4MME12A009 | u | MANGUITO DE UNION GALVA SEGMENTADO JG INTRAFLEX AL-13 CONAIRE D=630 | 0.111 | 34.53 | 3.83 |
|  |  | Total |  |  | 145.38 |

**CCCIFA1363035** ml Cond CONAIRE JG INTRAFLEX AL-13 circular D=630 mm y 0,7 mm 35 pct figuras, simple pared helic
Precio: 158.74
Fabricación y suministro de conductos CONAIRE JG INTRAFLEX AL de geometría circular, tipo simple pared helicoidal de acero galvanizado en caliente, calidad del acero DX51D+Z250/275, de 630 mm de diámetro y 0,7 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR3012A004 | ml | TUBO HELICOIDAL GALVA JG INTRAFLEX AL-13x3000 CONAIRE D=630 | 0.34 | 330.01 | 112.20 |
| 4MCO912A009 | u | CODO GALVA 90º SEGMENTADO JG INTRAFLEX AL-13 CONAIRE D=630 | 0.1 | 239.67 | 23.97 |
| 4MCO412A009 | u | CODO GALVA 45º SEGMENTADO JG INTRAFLEX AL-13 CONAIRE D=630 | 0.042 | 147.3 | 6.19 |
| 4MTS912A009 | u | TE SIMPLE GALVA 90º SEGMENTADA JG INTRAFLEX AL-13 CONAIRE D=630 | 0.022 | 229.59 | 5.05 |
| 4MRC12A045 | u | REDUCCION CONCENTRICA GALVA SEGMENTADA JG INTRAFLEX AL-13 CONAIRE D=710/630 | 0.031 | 192.93 | 5.98 |
| 4MME12A009 | u | MANGUITO DE UNION GALVA SEGMENTADO JG INTRAFLEX AL-13 CONAIRE D=630 | 0.155 | 34.53 | 5.35 |
|  |  | Total |  |  | 158.74 |

**CCCIFA1363045** ml Cond CONAIRE JG INTRAFLEX AL-13 circular D=630 mm y 0,7 mm 45 pct figuras, simple pared helic
Precio: 171.89
Fabricación y suministro de conductos CONAIRE JG INTRAFLEX AL de geometría circular, tipo simple pared helicoidal de acero galvanizado en caliente, calidad del acero DX51D+Z250/275, de 630 mm de diámetro y 0,7 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR3012A004 | ml | TUBO HELICOIDAL GALVA JG INTRAFLEX AL-13x3000 CONAIRE D=630 | 0.34 | 330.01 | 112.20 |
| 4MCO912A009 | u | CODO GALVA 90º SEGMENTADO JG INTRAFLEX AL-13 CONAIRE D=630 | 0.129 | 239.67 | 30.92 |
| 4MCO412A009 | u | CODO GALVA 45º SEGMENTADO JG INTRAFLEX AL-13 CONAIRE D=630 | 0.054 | 147.3 | 7.95 |
| 4MTS912A009 | u | TE SIMPLE GALVA 90º SEGMENTADA JG INTRAFLEX AL-13 CONAIRE D=630 | 0.028 | 229.59 | 6.43 |
| 4MRC12A045 | u | REDUCCION CONCENTRICA GALVA SEGMENTADA JG INTRAFLEX AL-13 CONAIRE D=710/630 | 0.039 | 192.93 | 7.52 |
| 4MME12A009 | u | MANGUITO DE UNION GALVA SEGMENTADO JG INTRAFLEX AL-13 CONAIRE D=630 | 0.199 | 34.53 | 6.87 |
|  |  | Total |  |  | 171.89 |

**CCCIFA1363055** ml Cond CONAIRE JG INTRAFLEX AL-13 circular D=630 mm y 0,7 mm 55 pct figuras, simple pared helic
Precio: 185.28
Fabricación y suministro de conductos CONAIRE JG INTRAFLEX AL de geometría circular, tipo simple pared helicoidal de acero galvanizado en caliente, calidad del acero DX51D+Z250/275, de 630 mm de diámetro y 0,7 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR3012A004 | ml | TUBO HELICOIDAL GALVA JG INTRAFLEX AL-13x3000 CONAIRE D=630 | 0.34 | 330.01 | 112.20 |
| 4MCO912A009 | u | CODO GALVA 90º SEGMENTADO JG INTRAFLEX AL-13 CONAIRE D=630 | 0.157 | 239.67 | 37.63 |
| 4MCO412A009 | u | CODO GALVA 45º SEGMENTADO JG INTRAFLEX AL-13 CONAIRE D=630 | 0.066 | 147.3 | 9.72 |
| 4MTS912A009 | u | TE SIMPLE GALVA 90º SEGMENTADA JG INTRAFLEX AL-13 CONAIRE D=630 | 0.035 | 229.59 | 8.04 |
| 4MRC12A045 | u | REDUCCION CONCENTRICA GALVA SEGMENTADA JG INTRAFLEX AL-13 CONAIRE D=710/630 | 0.048 | 192.93 | 9.26 |
| 4MME12A009 | u | MANGUITO DE UNION GALVA SEGMENTADO JG INTRAFLEX AL-13 CONAIRE D=630 | 0.244 | 34.53 | 8.43 |
|  |  | Total |  |  | 185.28 |

###### CCCIFA13710 Intraflex AL 13 D=710 mm

**CCCIFA1371015** ml Cond CONAIRE JG INTRAFLEX AL-13 circular D=710 mm y 0,8 mm 15 pct figuras, simple pared helic
Precio: 150.73
Fabricación y suministro de conductos CONAIRE JG INTRAFLEX AL de geometría circular, tipo simple pared helicoidal de acero galvanizado en caliente, calidad del acero DX51D+Z250/275, de 710 mm de diámetro y 0,8 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR3012A005 | ml | TUBO HELICOIDAL GALVA JG INTRAFLEX AL-13x3000 CONAIRE D=710 | 0.34 | 371.64 | 126.36 |
| 4MCO912A010 | u | CODO GALVA 90º SEGMENTADO JG INTRAFLEX AL-13 CONAIRE D=710 | 0.043 | 299.88 | 12.89 |
| 4MCO412A010 | u | CODO GALVA 45º SEGMENTADO JG INTRAFLEX AL-13 CONAIRE D=710 | 0.018 | 179.16 | 3.22 |
| 4MTS912A010 | u | TE SIMPLE GALVA 90º SEGMENTADA JG INTRAFLEX AL-13 CONAIRE D=710 | 0.009 | 286.42 | 2.58 |
| 4MRC12A054 | u | REDUCCION CONCENTRICA GALVA SEGMENTADA JG INTRAFLEX AL-13 CONAIRE D=800/710 | 0.013 | 242.5 | 3.15 |
| 4MME12A010 | u | MANGUITO DE UNION GALVA SEGMENTADO JG INTRAFLEX AL-13 CONAIRE D=710 | 0.066 | 38.37 | 2.53 |
|  |  | Total |  |  | 150.73 |

**CCCIFA1371025** ml Cond CONAIRE JG INTRAFLEX AL-13 circular D=710 mm y 0,8 mm 25 pct figuras, simple pared helic
Precio: 167.2
Fabricación y suministro de conductos CONAIRE JG INTRAFLEX AL de geometría circular, tipo simple pared helicoidal de acero galvanizado en caliente, calidad del acero DX51D+Z250/275, de 710 mm de diámetro y 0,8 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR3012A005 | ml | TUBO HELICOIDAL GALVA JG INTRAFLEX AL-13x3000 CONAIRE D=710 | 0.34 | 371.64 | 126.36 |
| 4MCO912A010 | u | CODO GALVA 90º SEGMENTADO JG INTRAFLEX AL-13 CONAIRE D=710 | 0.071 | 299.88 | 21.29 |
| 4MCO412A010 | u | CODO GALVA 45º SEGMENTADO JG INTRAFLEX AL-13 CONAIRE D=710 | 0.03 | 179.16 | 5.37 |
| 4MTS912A010 | u | TE SIMPLE GALVA 90º SEGMENTADA JG INTRAFLEX AL-13 CONAIRE D=710 | 0.016 | 286.42 | 4.58 |
| 4MRC12A054 | u | REDUCCION CONCENTRICA GALVA SEGMENTADA JG INTRAFLEX AL-13 CONAIRE D=800/710 | 0.022 | 242.5 | 5.34 |
| 4MME12A010 | u | MANGUITO DE UNION GALVA SEGMENTADO JG INTRAFLEX AL-13 CONAIRE D=710 | 0.111 | 38.37 | 4.26 |
|  |  | Total |  |  | 167.2 |

**CCCIFA1371035** ml Cond CONAIRE JG INTRAFLEX AL-13 circular D=710 mm y 0,8 mm 35 pct figuras, simple pared helic
Precio: 183.64
Fabricación y suministro de conductos CONAIRE JG INTRAFLEX AL de geometría circular, tipo simple pared helicoidal de acero galvanizado en caliente, calidad del acero DX51D+Z250/275, de 710 mm de diámetro y 0,8 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR3012A005 | ml | TUBO HELICOIDAL GALVA JG INTRAFLEX AL-13x3000 CONAIRE D=710 | 0.34 | 371.64 | 126.36 |
| 4MCO912A010 | u | CODO GALVA 90º SEGMENTADO JG INTRAFLEX AL-13 CONAIRE D=710 | 0.1 | 299.88 | 29.99 |
| 4MCO412A010 | u | CODO GALVA 45º SEGMENTADO JG INTRAFLEX AL-13 CONAIRE D=710 | 0.042 | 179.16 | 7.52 |
| 4MTS912A010 | u | TE SIMPLE GALVA 90º SEGMENTADA JG INTRAFLEX AL-13 CONAIRE D=710 | 0.022 | 286.42 | 6.30 |
| 4MRC12A054 | u | REDUCCION CONCENTRICA GALVA SEGMENTADA JG INTRAFLEX AL-13 CONAIRE D=800/710 | 0.031 | 242.5 | 7.52 |
| 4MME12A010 | u | MANGUITO DE UNION GALVA SEGMENTADO JG INTRAFLEX AL-13 CONAIRE D=710 | 0.155 | 38.37 | 5.95 |
|  |  | Total |  |  | 183.64 |

**CCCIFA1371045** ml Cond CONAIRE JG INTRAFLEX AL-13 circular D=710 mm y 0,8 mm 45 pct figuras, simple pared helic
Precio: 199.83
Fabricación y suministro de conductos CONAIRE JG INTRAFLEX AL de geometría circular, tipo simple pared helicoidal de acero galvanizado en caliente, calidad del acero DX51D+Z250/275, de 710 mm de diámetro y 0,8 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR3012A005 | ml | TUBO HELICOIDAL GALVA JG INTRAFLEX AL-13x3000 CONAIRE D=710 | 0.34 | 371.64 | 126.36 |
| 4MCO912A010 | u | CODO GALVA 90º SEGMENTADO JG INTRAFLEX AL-13 CONAIRE D=710 | 0.129 | 299.88 | 38.68 |
| 4MCO412A010 | u | CODO GALVA 45º SEGMENTADO JG INTRAFLEX AL-13 CONAIRE D=710 | 0.054 | 179.16 | 9.67 |
| 4MTS912A010 | u | TE SIMPLE GALVA 90º SEGMENTADA JG INTRAFLEX AL-13 CONAIRE D=710 | 0.028 | 286.42 | 8.02 |
| 4MRC12A054 | u | REDUCCION CONCENTRICA GALVA SEGMENTADA JG INTRAFLEX AL-13 CONAIRE D=800/710 | 0.039 | 242.5 | 9.46 |
| 4MME12A010 | u | MANGUITO DE UNION GALVA SEGMENTADO JG INTRAFLEX AL-13 CONAIRE D=710 | 0.199 | 38.37 | 7.64 |
|  |  | Total |  |  | 199.83 |

**CCCIFA1371055** ml Cond CONAIRE JG INTRAFLEX AL-13 circular D=710 mm y 0,8 mm 55 pct figuras, simple pared helic
Precio: 216.28
Fabricación y suministro de conductos CONAIRE JG INTRAFLEX AL de geometría circular, tipo simple pared helicoidal de acero galvanizado en caliente, calidad del acero DX51D+Z250/275, de 710 mm de diámetro y 0,8 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR3012A005 | ml | TUBO HELICOIDAL GALVA JG INTRAFLEX AL-13x3000 CONAIRE D=710 | 0.34 | 371.64 | 126.36 |
| 4MCO912A010 | u | CODO GALVA 90º SEGMENTADO JG INTRAFLEX AL-13 CONAIRE D=710 | 0.157 | 299.88 | 47.08 |
| 4MCO412A010 | u | CODO GALVA 45º SEGMENTADO JG INTRAFLEX AL-13 CONAIRE D=710 | 0.066 | 179.16 | 11.82 |
| 4MTS912A010 | u | TE SIMPLE GALVA 90º SEGMENTADA JG INTRAFLEX AL-13 CONAIRE D=710 | 0.035 | 286.42 | 10.02 |
| 4MRC12A054 | u | REDUCCION CONCENTRICA GALVA SEGMENTADA JG INTRAFLEX AL-13 CONAIRE D=800/710 | 0.048 | 242.5 | 11.64 |
| 4MME12A010 | u | MANGUITO DE UNION GALVA SEGMENTADO JG INTRAFLEX AL-13 CONAIRE D=710 | 0.244 | 38.37 | 9.36 |
|  |  | Total |  |  | 216.28 |

###### CCCIFA13800 Intraflex AL 13 D=800 mm

**CCCIFA1380015** ml Cond CONAIRE JG INTRAFLEX AL-13 circular D=800 mm y 0,8 mm 15 pct figuras, simple pared helic
Precio: 186.2
Fabricación y suministro de conductos CONAIRE JG INTRAFLEX AL de geometría circular, tipo simple pared helicoidal de acero galvanizado en caliente, calidad del acero DX51D+Z250/275, de 800 mm de diámetro y 0,8 mm de espesor según norma XP E 51- 620, incorpora en su cara interior un aislamiento térmico de manta elastómera de 13 mm de espesor de celda cerrada adesivada por una de sus caras y con acabado en lamina aluminio en la otra, incluye parte proporcional estimada (15%) de accesorios circulares con sistema de unión por encaje fabricados con junta de goma encastadas en las bocas de conexión, que le confiere estanqueidad CLASE D. Se suministra en tramos 1, 1'50 y de 3m en función del espesor del aislamiento. Incluye certificado de fabricación y estanquidad al aire del sistema.

| Código | Ud | Descripción | Rendimiento | Precio | Importe |
|---|---|---|---|---|---|
| 4MMR3012A006 | ml | TUBO HELICOIDAL GALVA JG INTRAFLEX AL-13x3000 CONAIRE D=800 | 0.34 | 455.04 | 154.71 |
| 4MCO912A011 | u | CODO GALVA 90º SEGMENTADO JG INTRAFLEX AL-13 CONAIRE D=800 | 0.043 | 415.96 | 17.89 |
| 4MCO412A011 | u | CODO GALVA 45º SEGMENTADO JG INTRAFLEX AL-13 CONAIRE D=800 | 0.018 | 239.71 | 4.31 |
| 4MTS912A011 | u | TE SIMPLE GALVA 90º SEGMENTADA JG INTRAFLEX AL-13 CONAIRE D=800 | 0.009 | 374.36 | 3.37 |
| 4MRC12A054 | u | REDUCCION CONCENTRICA GALVA SEGMENTADA JG INTRAFLEX AL-13 CONAIRE D=800/710 | 0.013 | 242.5 | 3.15 |
| 4MME12A011 | u | MANGUITO DE UNION GALVA SEGMENTADO JG INTRAFLEX AL-13 CONAIRE D=800 | 0.066 | 41.91 | 2.77 |
|  |  | Total |  |  | 186.2 |

**CCCIFA1380025** ml Cond CONAIRE JG INTRAFLEX AL-13 circular D=800 mm y 0,8 mm 25 pct figuras, simple pared helic
Precio: 207.41
Fabricación y suministro de conductos CONAIRE JG INTRAFLEX AL de geometría circular, tipo simple pared helicoidal de acero galvanizado en caliente, calidad del acero DX51D+Z250/275, de 800 mm de diámetro y 0,8 mm de espesor según norma XP E 51- 620, incorpora en su cara interior un aislamiento térmico de manta elastómera de 13 mm de espesor de celda cerrada adesivada por una de sus caras y con acabado en lamina aluminio en la otra, incluye parte proporcional estimada (25%) de accesorios circulares con sistema de unión por encaje fabricados con junta de goma encastadas en las bocas de conexión, que le confiere estanqueidad CLASE D. Se suministra en tramos 1, 1'50 y de 3m en función del espesor del aislamiento. Incluye certificado de fabricación y estanquidad al aire del sistema.

| Código | Ud | Descripción | Rendimiento | Precio | Importe |
|---|---|---|---|---|---|
| 4MMR3012A006 | ml | TUBO HELICOIDAL GALVA JG INTRAFLEX AL-13x3000 CONAIRE D=800 | 0.34 | 455.04 | 154.71 |
| 4MCO912A011 | u | CODO GALVA 90º SEGMENTADO JG INTRAFLEX AL-13 CONAIRE D=800 | 0.071 | 415.96 | 29.53 |
| 4MCO412A011 | u | CODO GALVA 45º SEGMENTADO JG INTRAFLEX AL-13 CONAIRE D=800 | 0.03 | 239.71 | 7.19 |
| 4MTS912A011 | u | TE SIMPLE GALVA 90º SEGMENTADA JG INTRAFLEX AL-13 CONAIRE D=800 | 0.016 | 374.36 | 5.99 |
| 4MRC12A054 | u | REDUCCION CONCENTRICA GALVA SEGMENTADA JG INTRAFLEX AL-13 CONAIRE D=800/710 | 0.022 | 242.5 | 5.34 |
| 4MME12A011 | u | MANGUITO DE UNION GALVA SEGMENTADO JG INTRAFLEX AL-13 CONAIRE D=800 | 0.111 | 41.91 | 4.65 |
|  |  | Total |  |  | 207.41 |

**CCCIFA1380035** ml Cond CONAIRE JG INTRAFLEX AL-13 circular D=800 mm y 0,8 mm 35 pct figuras, simple pared helic
Precio: 228.64
Fabricación y suministro de conductos CONAIRE JG INTRAFLEX AL de geometría circular, tipo simple pared helicoidal de acero galvanizado en caliente, calidad del acero DX51D+Z250/275, de 800 mm de diámetro y 0,8 mm de espesor según norma XP E 51- 620, incorpora en su cara interior un aislamiento térmico de manta elastómera de 13 mm de espesor de celda cerrada adesivada por una de sus caras y con acabado en lamina aluminio en la otra, incluye parte proporcional estimada (35%) de accesorios circulares con sistema de unión por encaje fabricados con junta de goma encastadas en las bocas de conexión, que le confiere estanqueidad CLASE D. Se suministra en tramos 1, 1'50 y de 3m en función del espesor del aislamiento. Incluye certificado de fabricación y estanquidad al aire del sistema.

| Código | Ud | Descripción | Rendimiento | Precio | Importe |
|---|---|---|---|---|---|
| 4MMR3012A006 | ml | TUBO HELICOIDAL GALVA JG INTRAFLEX AL-13x3000 CONAIRE D=800 | 0.34 | 455.04 | 154.71 |
| 4MCO912A011 | u | CODO GALVA 90º SEGMENTADO JG INTRAFLEX AL-13 CONAIRE D=800 | 0.1 | 415.96 | 41.60 |
| 4MCO412A011 | u | CODO GALVA 45º SEGMENTADO JG INTRAFLEX AL-13 CONAIRE D=800 | 0.042 | 239.71 | 10.07 |
| 4MTS912A011 | u | TE SIMPLE GALVA 90º SEGMENTADA JG INTRAFLEX AL-13 CONAIRE D=800 | 0.022 | 374.36 | 8.24 |
| 4MRC12A054 | u | REDUCCION CONCENTRICA GALVA SEGMENTADA JG INTRAFLEX AL-13 CONAIRE D=800/710 | 0.031 | 242.5 | 7.52 |
| 4MME12A011 | u | MANGUITO DE UNION GALVA SEGMENTADO JG INTRAFLEX AL-13 CONAIRE D=800 | 0.155 | 41.91 | 6.50 |
|  |  | Total |  |  | 228.64 |

**CCCIFA1380045** ml Cond CONAIRE JG INTRAFLEX AL-13 circular D=800 mm y 0,8 mm 45 pct figuras, simple pared helic
Precio: 249.59
Fabricación y suministro de conductos CONAIRE JG INTRAFLEX AL de geometría circular, tipo simple pared helicoidal de acero galvanizado en caliente, calidad del acero DX51D+Z250/275, de 800 mm de diámetro y 0,8 mm de espesor según norma XP E 51- 620, incorpora en su cara interior un aislamiento térmico de manta elastómera de 13 mm de espesor de celda cerrada adesivada por una de sus caras y con acabado en lamina aluminio en la otra, incluye parte proporcional estimada (45%) de accesorios circulares con sistema de unión por encaje fabricados con junta de goma encastadas en las bocas de conexión, que le confiere estanqueidad CLASE D. Se suministra en tramos 1, 1'50 y de 3m en función del espesor del aislamiento. Incluye certificado de fabricación y estanquidad al aire del sistema.

| Código | Ud | Descripción | Rendimiento | Precio | Importe |
|---|---|---|---|---|---|
| 4MMR3012A006 | ml | TUBO HELICOIDAL GALVA JG INTRAFLEX AL-13x3000 CONAIRE D=800 | 0.34 | 455.04 | 154.71 |
| 4MCO912A011 | u | CODO GALVA 90º SEGMENTADO JG INTRAFLEX AL-13 CONAIRE D=800 | 0.129 | 415.96 | 53.66 |
| 4MCO412A011 | u | CODO GALVA 45º SEGMENTADO JG INTRAFLEX AL-13 CONAIRE D=800 | 0.054 | 239.71 | 12.94 |
| 4MTS912A011 | u | TE SIMPLE GALVA 90º SEGMENTADA JG INTRAFLEX AL-13 CONAIRE D=800 | 0.028 | 374.36 | 10.48 |
| 4MRC12A054 | u | REDUCCION CONCENTRICA GALVA SEGMENTADA JG INTRAFLEX AL-13 CONAIRE D=800/710 | 0.039 | 242.5 | 9.46 |
| 4MME12A011 | u | MANGUITO DE UNION GALVA SEGMENTADO JG INTRAFLEX AL-13 CONAIRE D=800 | 0.199 | 41.91 | 8.34 |
|  |  | Total |  |  | 249.59 |

**CCCIFA1380055** ml Cond CONAIRE JG INTRAFLEX AL-13 circular D=800 mm y 0,8 mm 55 pct figuras, simple pared helic
Precio: 270.81
Fabricación y suministro de conductos CONAIRE JG INTRAFLEX AL de geometría circular, tipo simple pared helicoidal de acero galvanizado en caliente, calidad del acero DX51D+Z250/275, de 800 mm de diámetro y 0,8 mm de espesor según norma XP E 51- 620, incorpora en su cara interior un aislamiento térmico de manta elastómera de 13 mm de espesor de celda cerrada adesivada por una de sus caras y con acabado en lamina aluminio en la otra, incluye parte proporcional estimada (55%) de accesorios circulares con sistema de unión por encaje fabricados con junta de goma encastadas en las bocas de conexión, que le confiere estanqueidad CLASE D. Se suministra en tramos 1, 1'50 y de 3m en función del espesor del aislamiento. Incluye certificado de fabricación y estanquidad al aire del sistema.

| Código | Ud | Descripción | Rendimiento | Precio | Importe |
|---|---|---|---|---|---|
| 4MMR3012A006 | ml | TUBO HELICOIDAL GALVA JG INTRAFLEX AL-13x3000 CONAIRE D=800 | 0.34 | 455.04 | 154.71 |
| 4MCO912A011 | u | CODO GALVA 90º SEGMENTADO JG INTRAFLEX AL-13 CONAIRE D=800 | 0.157 | 415.96 | 65.31 |
| 4MCO412A011 | u | CODO GALVA 45º SEGMENTADO JG INTRAFLEX AL-13 CONAIRE D=800 | 0.066 | 239.71 | 15.82 |
| 4MTS912A011 | u | TE SIMPLE GALVA 90º SEGMENTADA JG INTRAFLEX AL-13 CONAIRE D=800 | 0.035 | 374.36 | 13.10 |
| 4MRC12A054 | u | REDUCCION CONCENTRICA GALVA SEGMENTADA JG INTRAFLEX AL-13 CONAIRE D=800/710 | 0.048 | 242.5 | 11.64 |
| 4MME12A011 | u | MANGUITO DE UNION GALVA SEGMENTADO JG INTRAFLEX AL-13 CONAIRE D=800 | 0.244 | 41.91 | 10.23 |
|  |  | Total |  |  | 270.81 |

###### 04010302020203 Espesor 19 mm

###### CCCIFA19250 Intraflex AL 19 D=250 mm

**CCCIFA1925015** ml Cond CONAIRE JG INTRAFLEX AL-19 circular D=250 mm y 0,5 mm 15 pct figuras, simple pared helic
Precio: 55.95
Fabricación y suministro de conductos CONAIRE JG INTRAFLEX AL de geometría circular, tipo simple pared helicoidal de acero galvanizado en caliente, calidad del acero DX51D+Z250/275, de 250 mm de diámetro y 0,5 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR1520A001 | ml | TUBO HELICOIDAL GALVA JG INTRAFLEX AL-19x1500 CONAIRE D=250 | 0.667 | 75.2 | 50.16 |
| 4MCO920A001 | u | CODO GALVA 90º SEGMENTADO JG INTRAFLEX AL-19 CONAIRE D=250 | 0.043 | 61.76 | 2.66 |
| 4MCO420A001 | u | CODO GALVA 45º SEGMENTADO JG INTRAFLEX AL-19 CONAIRE D=250 | 0.018 | 43.25 | 0.78 |
| 4MTS920A001 | u | TE SIMPLE GALVA 90º SEGMENTADA JG INTRAFLEX AL-19 CONAIRE D=250 | 0.009 | 67.28 | 0.61 |
| 4MRC20A001 | u | REDUCCION CONCENTRICA GALVA SEGMENTADA JG INTRAFLEX AL-19 CONAIRE D=300/250 | 0.013 | 58.61 | 0.76 |
| 4MME20A001 | u | MANGUITO DE UNION GALVA SEGMENTADO JG INTRAFLEX AL-19 CONAIRE D=250 | 0.066 | 14.88 | 0.98 |
|  |  | Total |  |  | 55.95 |

**CCCIFA1925025** ml Cond CONAIRE JG INTRAFLEX AL-19 circular D=250 mm y 0,5 mm 25 pct figuras, simple pared helic
Precio: 59.86
Fabricación y suministro de conductos CONAIRE JG INTRAFLEX AL de geometría circular, tipo simple pared helicoidal de acero galvanizado en caliente, calidad del acero DX51D+Z250/275, de 250 mm de diámetro y 0,5 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR1520A001 | ml | TUBO HELICOIDAL GALVA JG INTRAFLEX AL-19x1500 CONAIRE D=250 | 0.667 | 75.2 | 50.16 |
| 4MCO920A001 | u | CODO GALVA 90º SEGMENTADO JG INTRAFLEX AL-19 CONAIRE D=250 | 0.071 | 61.76 | 4.38 |
| 4MCO420A001 | u | CODO GALVA 45º SEGMENTADO JG INTRAFLEX AL-19 CONAIRE D=250 | 0.03 | 43.25 | 1.30 |
| 4MTS920A001 | u | TE SIMPLE GALVA 90º SEGMENTADA JG INTRAFLEX AL-19 CONAIRE D=250 | 0.016 | 67.28 | 1.08 |
| 4MRC20A001 | u | REDUCCION CONCENTRICA GALVA SEGMENTADA JG INTRAFLEX AL-19 CONAIRE D=300/250 | 0.022 | 58.61 | 1.29 |
| 4MME20A001 | u | MANGUITO DE UNION GALVA SEGMENTADO JG INTRAFLEX AL-19 CONAIRE D=250 | 0.111 | 14.88 | 1.65 |
|  |  | Total |  |  | 59.86 |

**CCCIFA1925035** ml Cond CONAIRE JG INTRAFLEX AL-19 circular D=250 mm y 0,5 mm 35 pct figuras, simple pared helic
Precio: 63.77
Fabricación y suministro de conductos CONAIRE JG INTRAFLEX AL de geometría circular, tipo simple pared helicoidal de acero galvanizado en caliente, calidad del acero DX51D+Z250/275, de 250 mm de diámetro y 0,5 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR1520A001 | ml | TUBO HELICOIDAL GALVA JG INTRAFLEX AL-19x1500 CONAIRE D=250 | 0.667 | 75.2 | 50.16 |
| 4MCO920A001 | u | CODO GALVA 90º SEGMENTADO JG INTRAFLEX AL-19 CONAIRE D=250 | 0.1 | 61.76 | 6.18 |
| 4MCO420A001 | u | CODO GALVA 45º SEGMENTADO JG INTRAFLEX AL-19 CONAIRE D=250 | 0.042 | 43.25 | 1.82 |
| 4MTS920A001 | u | TE SIMPLE GALVA 90º SEGMENTADA JG INTRAFLEX AL-19 CONAIRE D=250 | 0.022 | 67.28 | 1.48 |
| 4MRC20A001 | u | REDUCCION CONCENTRICA GALVA SEGMENTADA JG INTRAFLEX AL-19 CONAIRE D=300/250 | 0.031 | 58.61 | 1.82 |
| 4MME20A001 | u | MANGUITO DE UNION GALVA SEGMENTADO JG INTRAFLEX AL-19 CONAIRE D=250 | 0.155 | 14.88 | 2.31 |
|  |  | Total |  |  | 63.77 |

**CCCIFA1925045** ml Cond CONAIRE JG INTRAFLEX AL-19 circular D=250 mm y 0,5 mm 45 pct figuras, simple pared helic
Precio: 67.6
Fabricación y suministro de conductos CONAIRE JG INTRAFLEX AL de geometría circular, tipo simple pared helicoidal de acero galvanizado en caliente, calidad del acero DX51D+Z250/275, de 250 mm de diámetro y 0,5 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR1520A001 | ml | TUBO HELICOIDAL GALVA JG INTRAFLEX AL-19x1500 CONAIRE D=250 | 0.667 | 75.2 | 50.16 |
| 4MCO920A001 | u | CODO GALVA 90º SEGMENTADO JG INTRAFLEX AL-19 CONAIRE D=250 | 0.129 | 61.76 | 7.97 |
| 4MCO420A001 | u | CODO GALVA 45º SEGMENTADO JG INTRAFLEX AL-19 CONAIRE D=250 | 0.054 | 43.25 | 2.34 |
| 4MTS920A001 | u | TE SIMPLE GALVA 90º SEGMENTADA JG INTRAFLEX AL-19 CONAIRE D=250 | 0.028 | 67.28 | 1.88 |
| 4MRC20A001 | u | REDUCCION CONCENTRICA GALVA SEGMENTADA JG INTRAFLEX AL-19 CONAIRE D=300/250 | 0.039 | 58.61 | 2.29 |
| 4MME20A001 | u | MANGUITO DE UNION GALVA SEGMENTADO JG INTRAFLEX AL-19 CONAIRE D=250 | 0.199 | 14.88 | 2.96 |
|  |  | Total |  |  | 67.6 |

**CCCIFA1925055** ml Cond CONAIRE JG INTRAFLEX AL-19 circular D=250 mm y 0,5 mm 55 pct figuras, simple pared helic
Precio: 71.5
Fabricación y suministro de conductos CONAIRE JG INTRAFLEX AL de geometría circular, tipo simple pared helicoidal de acero galvanizado en caliente, calidad del acero DX51D+Z250/275, de 250 mm de diámetro y 0,5 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR1520A001 | ml | TUBO HELICOIDAL GALVA JG INTRAFLEX AL-19x1500 CONAIRE D=250 | 0.667 | 75.2 | 50.16 |
| 4MCO920A001 | u | CODO GALVA 90º SEGMENTADO JG INTRAFLEX AL-19 CONAIRE D=250 | 0.157 | 61.76 | 9.70 |
| 4MCO420A001 | u | CODO GALVA 45º SEGMENTADO JG INTRAFLEX AL-19 CONAIRE D=250 | 0.066 | 43.25 | 2.85 |
| 4MTS920A001 | u | TE SIMPLE GALVA 90º SEGMENTADA JG INTRAFLEX AL-19 CONAIRE D=250 | 0.035 | 67.28 | 2.35 |
| 4MRC20A001 | u | REDUCCION CONCENTRICA GALVA SEGMENTADA JG INTRAFLEX AL-19 CONAIRE D=300/250 | 0.048 | 58.61 | 2.81 |
| 4MME20A001 | u | MANGUITO DE UNION GALVA SEGMENTADO JG INTRAFLEX AL-19 CONAIRE D=250 | 0.244 | 14.88 | 3.63 |
|  |  | Total |  |  | 71.5 |

###### CCCIFA19300 Intraflex AL 19 D=300 mm

**CCCIFA1930015** ml Cond CONAIRE JG INTRAFLEX AL-19 circular D=300 mm y 0,5 mm 15 pct figuras, simple pared helic
Precio: 65.59
Fabricación y suministro de conductos CONAIRE JG INTRAFLEX AL de geometría circular, tipo simple pared helicoidal de acero galvanizado en caliente, calidad del acero DX51D+Z250/275, de 300 mm de diámetro y 0,5 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR1520A002 | ml | TUBO HELICOIDAL GALVA JG INTRAFLEX AL-19x1500 CONAIRE D=300 | 0.667 | 88.56 | 59.07 |
| 4MCO920A002 | u | CODO GALVA 90º SEGMENTADO JG INTRAFLEX AL-19 CONAIRE D=300 | 0.043 | 68.63 | 2.95 |
| 4MCO420A002 | u | CODO GALVA 45º SEGMENTADO JG INTRAFLEX AL-19 CONAIRE D=300 | 0.018 | 46.84 | 0.84 |
| 4MTS920A002 | u | TE SIMPLE GALVA 90º SEGMENTADA JG INTRAFLEX AL-19 CONAIRE D=300 | 0.009 | 70.15 | 0.63 |
| 4MRC20A003 | u | REDUCCION CONCENTRICA GALVA SEGMENTADA JG INTRAFLEX AL-19 CONAIRE D=355/300 | 0.013 | 67.1 | 0.87 |
| 4MME20A002 | u | MANGUITO DE UNION GALVA SEGMENTADO JG INTRAFLEX AL-19 CONAIRE D=300 | 0.066 | 18.7 | 1.23 |
|  |  | Total |  |  | 65.59 |

**CCCIFA1930025** ml Cond CONAIRE JG INTRAFLEX AL-19 circular D=300 mm y 0,5 mm 25 pct figuras, simple pared helic
Precio: 70.03
Fabricación y suministro de conductos CONAIRE JG INTRAFLEX AL de geometría circular, tipo simple pared helicoidal de acero galvanizado en caliente, calidad del acero DX51D+Z250/275, de 300 mm de diámetro y 0,5 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR1520A002 | ml | TUBO HELICOIDAL GALVA JG INTRAFLEX AL-19x1500 CONAIRE D=300 | 0.667 | 88.56 | 59.07 |
| 4MCO920A002 | u | CODO GALVA 90º SEGMENTADO JG INTRAFLEX AL-19 CONAIRE D=300 | 0.071 | 68.63 | 4.87 |
| 4MCO420A002 | u | CODO GALVA 45º SEGMENTADO JG INTRAFLEX AL-19 CONAIRE D=300 | 0.03 | 46.84 | 1.41 |
| 4MTS920A002 | u | TE SIMPLE GALVA 90º SEGMENTADA JG INTRAFLEX AL-19 CONAIRE D=300 | 0.016 | 70.15 | 1.12 |
| 4MRC20A003 | u | REDUCCION CONCENTRICA GALVA SEGMENTADA JG INTRAFLEX AL-19 CONAIRE D=355/300 | 0.022 | 67.1 | 1.48 |
| 4MME20A002 | u | MANGUITO DE UNION GALVA SEGMENTADO JG INTRAFLEX AL-19 CONAIRE D=300 | 0.111 | 18.7 | 2.08 |
|  |  | Total |  |  | 70.03 |

**CCCIFA1930035** ml Cond CONAIRE JG INTRAFLEX AL-19 circular D=300 mm y 0,5 mm 35 pct figuras, simple pared helic
Precio: 74.42
Fabricación y suministro de conductos CONAIRE JG INTRAFLEX AL de geometría circular, tipo simple pared helicoidal de acero galvanizado en caliente, calidad del acero DX51D+Z250/275, de 300 mm de diámetro y 0,5 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR1520A002 | ml | TUBO HELICOIDAL GALVA JG INTRAFLEX AL-19x1500 CONAIRE D=300 | 0.667 | 88.56 | 59.07 |
| 4MCO920A002 | u | CODO GALVA 90º SEGMENTADO JG INTRAFLEX AL-19 CONAIRE D=300 | 0.1 | 68.63 | 6.86 |
| 4MCO420A002 | u | CODO GALVA 45º SEGMENTADO JG INTRAFLEX AL-19 CONAIRE D=300 | 0.042 | 46.84 | 1.97 |
| 4MTS920A002 | u | TE SIMPLE GALVA 90º SEGMENTADA JG INTRAFLEX AL-19 CONAIRE D=300 | 0.022 | 70.15 | 1.54 |
| 4MRC20A003 | u | REDUCCION CONCENTRICA GALVA SEGMENTADA JG INTRAFLEX AL-19 CONAIRE D=355/300 | 0.031 | 67.1 | 2.08 |
| 4MME20A002 | u | MANGUITO DE UNION GALVA SEGMENTADO JG INTRAFLEX AL-19 CONAIRE D=300 | 0.155 | 18.7 | 2.90 |
|  |  | Total |  |  | 74.42 |

**CCCIFA1930045** ml Cond CONAIRE JG INTRAFLEX AL-19 circular D=300 mm y 0,5 mm 45 pct figuras, simple pared helic
Precio: 78.75
Fabricación y suministro de conductos CONAIRE JG INTRAFLEX AL de geometría circular, tipo simple pared helicoidal de acero galvanizado en caliente, calidad del acero DX51D+Z250/275, de 300 mm de diámetro y 0,5 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR1520A002 | ml | TUBO HELICOIDAL GALVA JG INTRAFLEX AL-19x1500 CONAIRE D=300 | 0.667 | 88.56 | 59.07 |
| 4MCO920A002 | u | CODO GALVA 90º SEGMENTADO JG INTRAFLEX AL-19 CONAIRE D=300 | 0.129 | 68.63 | 8.85 |
| 4MCO420A002 | u | CODO GALVA 45º SEGMENTADO JG INTRAFLEX AL-19 CONAIRE D=300 | 0.054 | 46.84 | 2.53 |
| 4MTS920A002 | u | TE SIMPLE GALVA 90º SEGMENTADA JG INTRAFLEX AL-19 CONAIRE D=300 | 0.028 | 70.15 | 1.96 |
| 4MRC20A003 | u | REDUCCION CONCENTRICA GALVA SEGMENTADA JG INTRAFLEX AL-19 CONAIRE D=355/300 | 0.039 | 67.1 | 2.62 |
| 4MME20A002 | u | MANGUITO DE UNION GALVA SEGMENTADO JG INTRAFLEX AL-19 CONAIRE D=300 | 0.199 | 18.7 | 3.72 |
|  |  | Total |  |  | 78.75 |

**CCCIFA1930055** ml Cond CONAIRE JG INTRAFLEX AL-19 circular D=300 mm y 0,5 mm 55 pct figuras, simple pared helic
Precio: 83.17
Fabricación y suministro de conductos CONAIRE JG INTRAFLEX AL de geometría circular, tipo simple pared helicoidal de acero galvanizado en caliente, calidad del acero DX51D+Z250/275, de 300 mm de diámetro y 0,5 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR1520A002 | ml | TUBO HELICOIDAL GALVA JG INTRAFLEX AL-19x1500 CONAIRE D=300 | 0.667 | 88.56 | 59.07 |
| 4MCO920A002 | u | CODO GALVA 90º SEGMENTADO JG INTRAFLEX AL-19 CONAIRE D=300 | 0.157 | 68.63 | 10.77 |
| 4MCO420A002 | u | CODO GALVA 45º SEGMENTADO JG INTRAFLEX AL-19 CONAIRE D=300 | 0.066 | 46.84 | 3.09 |
| 4MTS920A002 | u | TE SIMPLE GALVA 90º SEGMENTADA JG INTRAFLEX AL-19 CONAIRE D=300 | 0.035 | 70.15 | 2.46 |
| 4MRC20A003 | u | REDUCCION CONCENTRICA GALVA SEGMENTADA JG INTRAFLEX AL-19 CONAIRE D=355/300 | 0.048 | 67.1 | 3.22 |
| 4MME20A002 | u | MANGUITO DE UNION GALVA SEGMENTADO JG INTRAFLEX AL-19 CONAIRE D=300 | 0.244 | 18.7 | 4.56 |
|  |  | Total |  |  | 83.17 |

###### CCCIFA19355 Intraflex AL 19 D=355 mm

**CCCIFA1935515** ml Cond CONAIRE JG INTRAFLEX AL-19 circular D=355 mm y 0,6mm 15 pct figuras, simple pared helic
Precio: 75.18
Fabricación y suministro de conductos CONAIRE JG INTRAFLEX AL de geometría circular, tipo simple pared helicoidal de acero galvanizado en caliente, calidad del acero DX51D+Z250/275, de 355mm de diámetro y 0,6 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR1520A003 | ml | TUBO HELICOIDAL GALVA JG INTRAFLEX AL-19x1500 CONAIRE D=355 | 0.667 | 99.87 | 66.61 |
| 4MCO920A003 | u | CODO GALVA 90º SEGMENTADO JG INTRAFLEX AL-19 CONAIRE D=355 | 0.043 | 94.96 | 4.08 |
| 4MCO420A003 | u | CODO GALVA 45º SEGMENTADO JG INTRAFLEX AL-19 CONAIRE D=355 | 0.018 | 61.78 | 1.11 |
| 4MTS920A003 | u | TE SIMPLE GALVA 90º SEGMENTADA JG INTRAFLEX AL-19 CONAIRE D=355 | 0.009 | 97.26 | 0.88 |
| 4MRC20A006 | u | REDUCCION CONCENTRICA GALVA SEGMENTADA JG INTRAFLEX AL-19 CONAIRE D=400/355 | 0.013 | 85.79 | 1.12 |
| 4MME20A003 | u | MANGUITO DE UNION GALVA SEGMENTADO JG INTRAFLEX AL-19 CONAIRE D=355 | 0.066 | 20.96 | 1.38 |
|  |  | Total |  |  | 75.18 |

**CCCIFA1935525** ml Cond CONAIRE JG INTRAFLEX AL-19 circular D=355 mm y 0,6mm 25 pct figuras, simple pared helic
Precio: 80.98
Fabricación y suministro de conductos CONAIRE JG INTRAFLEX AL de geometría circular, tipo simple pared helicoidal de acero galvanizado en caliente, calidad del acero DX51D+Z250/275, de 355mm de diámetro y 0,6 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR1520A003 | ml | TUBO HELICOIDAL GALVA JG INTRAFLEX AL-19x1500 CONAIRE D=355 | 0.667 | 99.87 | 66.61 |
| 4MCO920A003 | u | CODO GALVA 90º SEGMENTADO JG INTRAFLEX AL-19 CONAIRE D=355 | 0.071 | 94.96 | 6.74 |
| 4MCO420A003 | u | CODO GALVA 45º SEGMENTADO JG INTRAFLEX AL-19 CONAIRE D=355 | 0.03 | 61.78 | 1.85 |
| 4MTS920A003 | u | TE SIMPLE GALVA 90º SEGMENTADA JG INTRAFLEX AL-19 CONAIRE D=355 | 0.016 | 97.26 | 1.56 |
| 4MRC20A006 | u | REDUCCION CONCENTRICA GALVA SEGMENTADA JG INTRAFLEX AL-19 CONAIRE D=400/355 | 0.022 | 85.79 | 1.89 |
| 4MME20A003 | u | MANGUITO DE UNION GALVA SEGMENTADO JG INTRAFLEX AL-19 CONAIRE D=355 | 0.111 | 20.96 | 2.33 |
|  |  | Total |  |  | 80.98 |

**CCCIFA1935535** ml Cond CONAIRE JG INTRAFLEX AL-19 circular D=355 mm y 0,6mm 35 pct figuras, simple pared helic
Precio: 86.75
Fabricación y suministro de conductos CONAIRE JG INTRAFLEX AL de geometría circular, tipo simple pared helicoidal de acero galvanizado en caliente, calidad del acero DX51D+Z250/275, de 355mm de diámetro y 0,6 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR1520A003 | ml | TUBO HELICOIDAL GALVA JG INTRAFLEX AL-19x1500 CONAIRE D=355 | 0.667 | 99.87 | 66.61 |
| 4MCO920A003 | u | CODO GALVA 90º SEGMENTADO JG INTRAFLEX AL-19 CONAIRE D=355 | 0.1 | 94.96 | 9.50 |
| 4MCO420A003 | u | CODO GALVA 45º SEGMENTADO JG INTRAFLEX AL-19 CONAIRE D=355 | 0.042 | 61.78 | 2.59 |
| 4MTS920A003 | u | TE SIMPLE GALVA 90º SEGMENTADA JG INTRAFLEX AL-19 CONAIRE D=355 | 0.022 | 97.26 | 2.14 |
| 4MRC20A006 | u | REDUCCION CONCENTRICA GALVA SEGMENTADA JG INTRAFLEX AL-19 CONAIRE D=400/355 | 0.031 | 85.79 | 2.66 |
| 4MME20A003 | u | MANGUITO DE UNION GALVA SEGMENTADO JG INTRAFLEX AL-19 CONAIRE D=355 | 0.155 | 20.96 | 3.25 |
|  |  | Total |  |  | 86.75 |

**CCCIFA1935545** ml Cond CONAIRE JG INTRAFLEX AL-19 circular D=355 mm y 0,6mm 45 pct figuras, simple pared helic
Precio: 92.44
Fabricación y suministro de conductos CONAIRE JG INTRAFLEX AL de geometría circular, tipo simple pared helicoidal de acero galvanizado en caliente, calidad del acero DX51D+Z250/275, de 355mm de diámetro y 0,6 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR1520A003 | ml | TUBO HELICOIDAL GALVA JG INTRAFLEX AL-19x1500 CONAIRE D=355 | 0.667 | 99.87 | 66.61 |
| 4MCO920A003 | u | CODO GALVA 90º SEGMENTADO JG INTRAFLEX AL-19 CONAIRE D=355 | 0.129 | 94.96 | 12.25 |
| 4MCO420A003 | u | CODO GALVA 45º SEGMENTADO JG INTRAFLEX AL-19 CONAIRE D=355 | 0.054 | 61.78 | 3.34 |
| 4MTS920A003 | u | TE SIMPLE GALVA 90º SEGMENTADA JG INTRAFLEX AL-19 CONAIRE D=355 | 0.028 | 97.26 | 2.72 |
| 4MRC20A006 | u | REDUCCION CONCENTRICA GALVA SEGMENTADA JG INTRAFLEX AL-19 CONAIRE D=400/355 | 0.039 | 85.79 | 3.35 |
| 4MME20A003 | u | MANGUITO DE UNION GALVA SEGMENTADO JG INTRAFLEX AL-19 CONAIRE D=355 | 0.199 | 20.96 | 4.17 |
|  |  | Total |  |  | 92.44 |

**CCCIFA1935555** ml Cond CONAIRE JG INTRAFLEX AL-19 circular D=355 mm y 0,6mm 55 pct figuras, simple pared helic
Precio: 98.23
Fabricación y suministro de conductos CONAIRE JG INTRAFLEX AL de geometría circular, tipo simple pared helicoidal de acero galvanizado en caliente, calidad del acero DX51D+Z250/275, de 355mm de diámetro y 0,6 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR1520A003 | ml | TUBO HELICOIDAL GALVA JG INTRAFLEX AL-19x1500 CONAIRE D=355 | 0.667 | 99.87 | 66.61 |
| 4MCO920A003 | u | CODO GALVA 90º SEGMENTADO JG INTRAFLEX AL-19 CONAIRE D=355 | 0.157 | 94.96 | 14.91 |
| 4MCO420A003 | u | CODO GALVA 45º SEGMENTADO JG INTRAFLEX AL-19 CONAIRE D=355 | 0.066 | 61.78 | 4.08 |
| 4MTS920A003 | u | TE SIMPLE GALVA 90º SEGMENTADA JG INTRAFLEX AL-19 CONAIRE D=355 | 0.035 | 97.26 | 3.40 |
| 4MRC20A006 | u | REDUCCION CONCENTRICA GALVA SEGMENTADA JG INTRAFLEX AL-19 CONAIRE D=400/355 | 0.048 | 85.79 | 4.12 |
| 4MME20A003 | u | MANGUITO DE UNION GALVA SEGMENTADO JG INTRAFLEX AL-19 CONAIRE D=355 | 0.244 | 20.96 | 5.11 |
|  |  | Total |  |  | 98.23 |

###### CCCIFA19400 Intraflex AL 19 D=400 mm

**CCCIFA1940015** ml Cond CONAIRE JG INTRAFLEX AL-19 circular D=400 mm y 0,6 mm 15 pct figuras, simple pared helic
Precio: 95.44
Fabricación y suministro de conductos CONAIRE JG INTRAFLEX AL de geometría circular, tipo simple pared helicoidal de acero galvanizado en caliente, calidad del acero DX51D+Z250/275, de 400 mm de diámetro y 0,6 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR1520A004 | ml | TUBO HELICOIDAL GALVA JG INTRAFLEX AL-19x1500 CONAIRE D=400 | 0.667 | 127.89 | 85.30 |
| 4MCO920A004 | u | CODO GALVA 90º SEGMENTADO JG INTRAFLEX AL-19 CONAIRE D=400 | 0.043 | 114.75 | 4.93 |
| 4MCO420A004 | u | CODO GALVA 45º SEGMENTADO JG INTRAFLEX AL-19 CONAIRE D=400 | 0.018 | 73.71 | 1.33 |
| 4MTS920A004 | u | TE SIMPLE GALVA 90º SEGMENTADA JG INTRAFLEX AL-19 CONAIRE D=400 | 0.009 | 118.32 | 1.06 |
| 4MRC20A010 | u | REDUCCION CONCENTRICA GALVA SEGMENTADA JG INTRAFLEX AL-19 CONAIRE D=450/400 | 0.013 | 95.82 | 1.25 |
| 4MME20A004 | u | MANGUITO DE UNION GALVA SEGMENTADO JG INTRAFLEX AL-19 CONAIRE D=400 | 0.066 | 23.74 | 1.57 |
|  |  | Total |  |  | 95.44 |

**CCCIFA1940025** ml Cond CONAIRE JG INTRAFLEX AL-19 circular D=400 mm y 0,6 mm 25 pct figuras, simple pared helic
Precio: 102.3
Fabricación y suministro de conductos CONAIRE JG INTRAFLEX AL de geometría circular, tipo simple pared helicoidal de acero galvanizado en caliente, calidad del acero DX51D+Z250/275, de 400 mm de diámetro y 0,6 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR1520A004 | ml | TUBO HELICOIDAL GALVA JG INTRAFLEX AL-19x1500 CONAIRE D=400 | 0.667 | 127.89 | 85.30 |
| 4MCO920A004 | u | CODO GALVA 90º SEGMENTADO JG INTRAFLEX AL-19 CONAIRE D=400 | 0.071 | 114.75 | 8.15 |
| 4MCO420A004 | u | CODO GALVA 45º SEGMENTADO JG INTRAFLEX AL-19 CONAIRE D=400 | 0.03 | 73.71 | 2.21 |
| 4MTS920A004 | u | TE SIMPLE GALVA 90º SEGMENTADA JG INTRAFLEX AL-19 CONAIRE D=400 | 0.016 | 118.32 | 1.89 |
| 4MRC20A010 | u | REDUCCION CONCENTRICA GALVA SEGMENTADA JG INTRAFLEX AL-19 CONAIRE D=450/400 | 0.022 | 95.82 | 2.11 |
| 4MME20A004 | u | MANGUITO DE UNION GALVA SEGMENTADO JG INTRAFLEX AL-19 CONAIRE D=400 | 0.111 | 23.74 | 2.64 |
|  |  | Total |  |  | 102.3 |

**CCCIFA1940035** ml Cond CONAIRE JG INTRAFLEX AL-19 circular D=400 mm y 0,6 mm 35 pct figuras, simple pared helic
Precio: 109.13
Fabricación y suministro de conductos CONAIRE JG INTRAFLEX AL de geometría circular, tipo simple pared helicoidal de acero galvanizado en caliente, calidad del acero DX51D+Z250/275, de 400 mm de diámetro y 0,6 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR1520A004 | ml | TUBO HELICOIDAL GALVA JG INTRAFLEX AL-19x1500 CONAIRE D=400 | 0.667 | 127.89 | 85.30 |
| 4MCO920A004 | u | CODO GALVA 90º SEGMENTADO JG INTRAFLEX AL-19 CONAIRE D=400 | 0.1 | 114.75 | 11.48 |
| 4MCO420A004 | u | CODO GALVA 45º SEGMENTADO JG INTRAFLEX AL-19 CONAIRE D=400 | 0.042 | 73.71 | 3.10 |
| 4MTS920A004 | u | TE SIMPLE GALVA 90º SEGMENTADA JG INTRAFLEX AL-19 CONAIRE D=400 | 0.022 | 118.32 | 2.60 |
| 4MRC20A010 | u | REDUCCION CONCENTRICA GALVA SEGMENTADA JG INTRAFLEX AL-19 CONAIRE D=450/400 | 0.031 | 95.82 | 2.97 |
| 4MME20A004 | u | MANGUITO DE UNION GALVA SEGMENTADO JG INTRAFLEX AL-19 CONAIRE D=400 | 0.155 | 23.74 | 3.68 |
|  |  | Total |  |  | 109.13 |

**CCCIFA1940045** ml Cond CONAIRE JG INTRAFLEX AL-19 circular D=400 mm y 0,6 mm 45 pct figuras, simple pared helic
Precio: 115.85
Fabricación y suministro de conductos CONAIRE JG INTRAFLEX AL de geometría circular, tipo simple pared helicoidal de acero galvanizado en caliente, calidad del acero DX51D+Z250/275, de 400 mm de diámetro y 0,6 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR1520A004 | ml | TUBO HELICOIDAL GALVA JG INTRAFLEX AL-19x1500 CONAIRE D=400 | 0.667 | 127.89 | 85.30 |
| 4MCO920A004 | u | CODO GALVA 90º SEGMENTADO JG INTRAFLEX AL-19 CONAIRE D=400 | 0.129 | 114.75 | 14.80 |
| 4MCO420A004 | u | CODO GALVA 45º SEGMENTADO JG INTRAFLEX AL-19 CONAIRE D=400 | 0.054 | 73.71 | 3.98 |
| 4MTS920A004 | u | TE SIMPLE GALVA 90º SEGMENTADA JG INTRAFLEX AL-19 CONAIRE D=400 | 0.028 | 118.32 | 3.31 |
| 4MRC20A010 | u | REDUCCION CONCENTRICA GALVA SEGMENTADA JG INTRAFLEX AL-19 CONAIRE D=450/400 | 0.039 | 95.82 | 3.74 |
| 4MME20A004 | u | MANGUITO DE UNION GALVA SEGMENTADO JG INTRAFLEX AL-19 CONAIRE D=400 | 0.199 | 23.74 | 4.72 |
|  |  | Total |  |  | 115.85 |

**CCCIFA1940055** ml Cond CONAIRE JG INTRAFLEX AL-19 circular D=400 mm y 0,6 mm 55 pct figuras, simple pared helic
Precio: 122.71
Fabricación y suministro de conductos CONAIRE JG INTRAFLEX AL de geometría circular, tipo simple pared helicoidal de acero galvanizado en caliente, calidad del acero DX51D+Z250/275, de 400 mm de diámetro y 0,6 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR1520A004 | ml | TUBO HELICOIDAL GALVA JG INTRAFLEX AL-19x1500 CONAIRE D=400 | 0.667 | 127.89 | 85.30 |
| 4MCO920A004 | u | CODO GALVA 90º SEGMENTADO JG INTRAFLEX AL-19 CONAIRE D=400 | 0.157 | 114.75 | 18.02 |
| 4MCO420A004 | u | CODO GALVA 45º SEGMENTADO JG INTRAFLEX AL-19 CONAIRE D=400 | 0.066 | 73.71 | 4.86 |
| 4MTS920A004 | u | TE SIMPLE GALVA 90º SEGMENTADA JG INTRAFLEX AL-19 CONAIRE D=400 | 0.035 | 118.32 | 4.14 |
| 4MRC20A010 | u | REDUCCION CONCENTRICA GALVA SEGMENTADA JG INTRAFLEX AL-19 CONAIRE D=450/400 | 0.048 | 95.82 | 4.60 |
| 4MME20A004 | u | MANGUITO DE UNION GALVA SEGMENTADO JG INTRAFLEX AL-19 CONAIRE D=400 | 0.244 | 23.74 | 5.79 |
|  |  | Total |  |  | 122.71 |

###### CCCIFA19450 Intraflex AL 19 D=450 mm

**CCCIFA1945015** ml Cond CONAIRE JG INTRAFLEX AL-19 circular D=450 mm y 0,6 mm 15 pct figuras, simple pared helic
Precio: 107.23
Fabricación y suministro de conductos CONAIRE JG INTRAFLEX AL de geometría circular, tipo simple pared helicoidal de acero galvanizado en caliente, calidad del acero DX51D+Z250/275, de 450 mm de diámetro y 0,6 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR1520A005 | ml | TUBO HELICOIDAL GALVA JG INTRAFLEX AL-19x1500 CONAIRE D=450 | 0.667 | 143.14 | 95.47 |
| 4MCO920A005 | u | CODO GALVA 90º SEGMENTADO JG INTRAFLEX AL-19 CONAIRE D=450 | 0.043 | 136.38 | 5.86 |
| 4MCO420A005 | u | CODO GALVA 45º SEGMENTADO JG INTRAFLEX AL-19 CONAIRE D=450 | 0.018 | 85.75 | 1.54 |
| 4MTS920A005 | u | TE SIMPLE GALVA 90º SEGMENTADA JG INTRAFLEX AL-19 CONAIRE D=450 | 0.009 | 129.65 | 1.17 |
| 4MRC20A015 | u | REDUCCION CONCENTRICA GALVA SEGMENTADA JG INTRAFLEX AL-19 CONAIRE D=500/450 | 0.013 | 115.5 | 1.50 |
| 4MME20A005 | u | MANGUITO DE UNION GALVA SEGMENTADO JG INTRAFLEX AL-19 CONAIRE D=450 | 0.066 | 25.57 | 1.69 |
|  |  | Total |  |  | 107.23 |

**CCCIFA1945025** ml Cond CONAIRE JG INTRAFLEX AL-19 circular D=450 mm y 0,6 mm 25 pct figuras, simple pared helic
Precio: 115.17
Fabricación y suministro de conductos CONAIRE JG INTRAFLEX AL de geometría circular, tipo simple pared helicoidal de acero galvanizado en caliente, calidad del acero DX51D+Z250/275, de 450 mm de diámetro y 0,6 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR1520A005 | ml | TUBO HELICOIDAL GALVA JG INTRAFLEX AL-19x1500 CONAIRE D=450 | 0.667 | 143.14 | 95.47 |
| 4MCO920A005 | u | CODO GALVA 90º SEGMENTADO JG INTRAFLEX AL-19 CONAIRE D=450 | 0.071 | 136.38 | 9.68 |
| 4MCO420A005 | u | CODO GALVA 45º SEGMENTADO JG INTRAFLEX AL-19 CONAIRE D=450 | 0.03 | 85.75 | 2.57 |
| 4MTS920A005 | u | TE SIMPLE GALVA 90º SEGMENTADA JG INTRAFLEX AL-19 CONAIRE D=450 | 0.016 | 129.65 | 2.07 |
| 4MRC20A015 | u | REDUCCION CONCENTRICA GALVA SEGMENTADA JG INTRAFLEX AL-19 CONAIRE D=500/450 | 0.022 | 115.5 | 2.54 |
| 4MME20A005 | u | MANGUITO DE UNION GALVA SEGMENTADO JG INTRAFLEX AL-19 CONAIRE D=450 | 0.111 | 25.57 | 2.84 |
|  |  | Total |  |  | 115.17 |

**CCCIFA1945035** ml Cond CONAIRE JG INTRAFLEX AL-19 circular D=450 mm y 0,6 mm 35 pct figuras, simple pared helic
Precio: 123.1
Fabricación y suministro de conductos CONAIRE JG INTRAFLEX AL de geometría circular, tipo simple pared helicoidal de acero galvanizado en caliente, calidad del acero DX51D+Z250/275, de 450 mm de diámetro y 0,6 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR1520A005 | ml | TUBO HELICOIDAL GALVA JG INTRAFLEX AL-19x1500 CONAIRE D=450 | 0.667 | 143.14 | 95.47 |
| 4MCO920A005 | u | CODO GALVA 90º SEGMENTADO JG INTRAFLEX AL-19 CONAIRE D=450 | 0.1 | 136.38 | 13.64 |
| 4MCO420A005 | u | CODO GALVA 45º SEGMENTADO JG INTRAFLEX AL-19 CONAIRE D=450 | 0.042 | 85.75 | 3.60 |
| 4MTS920A005 | u | TE SIMPLE GALVA 90º SEGMENTADA JG INTRAFLEX AL-19 CONAIRE D=450 | 0.022 | 129.65 | 2.85 |
| 4MRC20A015 | u | REDUCCION CONCENTRICA GALVA SEGMENTADA JG INTRAFLEX AL-19 CONAIRE D=500/450 | 0.031 | 115.5 | 3.58 |
| 4MME20A005 | u | MANGUITO DE UNION GALVA SEGMENTADO JG INTRAFLEX AL-19 CONAIRE D=450 | 0.155 | 25.57 | 3.96 |
|  |  | Total |  |  | 123.1 |

**CCCIFA1945045** ml Cond CONAIRE JG INTRAFLEX AL-19 circular D=450 mm y 0,6 mm 45 pct figuras, simple pared helic
Precio: 130.91
Fabricación y suministro de conductos CONAIRE JG INTRAFLEX AL de geometría circular, tipo simple pared helicoidal de acero galvanizado en caliente, calidad del acero DX51D+Z250/275, de 450 mm de diámetro y 0,6 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR1520A005 | ml | TUBO HELICOIDAL GALVA JG INTRAFLEX AL-19x1500 CONAIRE D=450 | 0.667 | 143.14 | 95.47 |
| 4MCO920A005 | u | CODO GALVA 90º SEGMENTADO JG INTRAFLEX AL-19 CONAIRE D=450 | 0.129 | 136.38 | 17.59 |
| 4MCO420A005 | u | CODO GALVA 45º SEGMENTADO JG INTRAFLEX AL-19 CONAIRE D=450 | 0.054 | 85.75 | 4.63 |
| 4MTS920A005 | u | TE SIMPLE GALVA 90º SEGMENTADA JG INTRAFLEX AL-19 CONAIRE D=450 | 0.028 | 129.65 | 3.63 |
| 4MRC20A015 | u | REDUCCION CONCENTRICA GALVA SEGMENTADA JG INTRAFLEX AL-19 CONAIRE D=500/450 | 0.039 | 115.5 | 4.50 |
| 4MME20A005 | u | MANGUITO DE UNION GALVA SEGMENTADO JG INTRAFLEX AL-19 CONAIRE D=450 | 0.199 | 25.57 | 5.09 |
|  |  | Total |  |  | 130.91 |

**CCCIFA1945055** ml Cond CONAIRE JG INTRAFLEX AL-19 circular D=450 mm y 0,6 mm 55 pct figuras, simple pared helic
Precio: 138.86
Fabricación y suministro de conductos CONAIRE JG INTRAFLEX AL de geometría circular, tipo simple pared helicoidal de acero galvanizado en caliente, calidad del acero DX51D+Z250/275, de 450 mm de diámetro y 0,6 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR1520A005 | ml | TUBO HELICOIDAL GALVA JG INTRAFLEX AL-19x1500 CONAIRE D=450 | 0.667 | 143.14 | 95.47 |
| 4MCO920A005 | u | CODO GALVA 90º SEGMENTADO JG INTRAFLEX AL-19 CONAIRE D=450 | 0.157 | 136.38 | 21.41 |
| 4MCO420A005 | u | CODO GALVA 45º SEGMENTADO JG INTRAFLEX AL-19 CONAIRE D=450 | 0.066 | 85.75 | 5.66 |
| 4MTS920A005 | u | TE SIMPLE GALVA 90º SEGMENTADA JG INTRAFLEX AL-19 CONAIRE D=450 | 0.035 | 129.65 | 4.54 |
| 4MRC20A015 | u | REDUCCION CONCENTRICA GALVA SEGMENTADA JG INTRAFLEX AL-19 CONAIRE D=500/450 | 0.048 | 115.5 | 5.54 |
| 4MME20A005 | u | MANGUITO DE UNION GALVA SEGMENTADO JG INTRAFLEX AL-19 CONAIRE D=450 | 0.244 | 25.57 | 6.24 |
|  |  | Total |  |  | 138.86 |

###### CCCIFA19500 Intraflex AL 19 D=500 mm

**CCCIFA1950015** ml Cond CONAIRE JG INTRAFLEX AL-19 circular D=500 mm y 0,7 mm 15 pct figuras, simple pared helic
Precio: 120.45
Fabricación y suministro de conductos CONAIRE JG INTRAFLEX AL de geometría circular, tipo simple pared helicoidal de acero galvanizado en caliente, calidad del acero DX51D+Z250/275, de 500 mm de diámetro y 0,7 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR1520A006 | ml | TUBO HELICOIDAL GALVA JG INTRAFLEX AL-19x1500 CONAIRE D=500 | 0.667 | 158.53 | 105.74 |
| 4MCO920A006 | u | CODO GALVA 90º SEGMENTADO JG INTRAFLEX AL-19 CONAIRE D=500 | 0.043 | 176.24 | 7.58 |
| 4MCO420A006 | u | CODO GALVA 45º SEGMENTADO JG INTRAFLEX AL-19 CONAIRE D=500 | 0.018 | 103.6 | 1.86 |
| 4MTS920A006 | u | TE SIMPLE GALVA 90º SEGMENTADA JG INTRAFLEX AL-19 CONAIRE D=500 | 0.009 | 170.89 | 1.54 |
| 4MRC20A021 | u | REDUCCION CONCENTRICA GALVA SEGMENTADA JG INTRAFLEX AL-19 CONAIRE D=560/500 | 0.013 | 144.07 | 1.87 |
| 4MME20A006 | u | MANGUITO DE UNION GALVA SEGMENTADO JG INTRAFLEX AL-19 CONAIRE D=500 | 0.066 | 28.17 | 1.86 |
|  |  | Total |  |  | 120.45 |

**CCCIFA1950025** ml Cond CONAIRE JG INTRAFLEX AL-19 circular D=500 mm y 0,7 mm 25 pct figuras, simple pared helic
Precio: 130.39
Fabricación y suministro de conductos CONAIRE JG INTRAFLEX AL de geometría circular, tipo simple pared helicoidal de acero galvanizado en caliente, calidad del acero DX51D+Z250/275, de 500 mm de diámetro y 0,7 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR1520A006 | ml | TUBO HELICOIDAL GALVA JG INTRAFLEX AL-19x1500 CONAIRE D=500 | 0.667 | 158.53 | 105.74 |
| 4MCO920A006 | u | CODO GALVA 90º SEGMENTADO JG INTRAFLEX AL-19 CONAIRE D=500 | 0.071 | 176.24 | 12.51 |
| 4MCO420A006 | u | CODO GALVA 45º SEGMENTADO JG INTRAFLEX AL-19 CONAIRE D=500 | 0.03 | 103.6 | 3.11 |
| 4MTS920A006 | u | TE SIMPLE GALVA 90º SEGMENTADA JG INTRAFLEX AL-19 CONAIRE D=500 | 0.016 | 170.89 | 2.73 |
| 4MRC20A021 | u | REDUCCION CONCENTRICA GALVA SEGMENTADA JG INTRAFLEX AL-19 CONAIRE D=560/500 | 0.022 | 144.07 | 3.17 |
| 4MME20A006 | u | MANGUITO DE UNION GALVA SEGMENTADO JG INTRAFLEX AL-19 CONAIRE D=500 | 0.111 | 28.17 | 3.13 |
|  |  | Total |  |  | 130.39 |

**CCCIFA1950035** ml Cond CONAIRE JG INTRAFLEX AL-19 circular D=500 mm y 0,7 mm 35 pct figuras, simple pared helic
Precio: 140.31
Fabricación y suministro de conductos CONAIRE JG INTRAFLEX AL de geometría circular, tipo simple pared helicoidal de acero galvanizado en caliente, calidad del acero DX51D+Z250/275, de 500 mm de diámetro y 0,7 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR1520A006 | ml | TUBO HELICOIDAL GALVA JG INTRAFLEX AL-19x1500 CONAIRE D=500 | 0.667 | 158.53 | 105.74 |
| 4MCO920A006 | u | CODO GALVA 90º SEGMENTADO JG INTRAFLEX AL-19 CONAIRE D=500 | 0.1 | 176.24 | 17.62 |
| 4MCO420A006 | u | CODO GALVA 45º SEGMENTADO JG INTRAFLEX AL-19 CONAIRE D=500 | 0.042 | 103.6 | 4.35 |
| 4MTS920A006 | u | TE SIMPLE GALVA 90º SEGMENTADA JG INTRAFLEX AL-19 CONAIRE D=500 | 0.022 | 170.89 | 3.76 |
| 4MRC20A021 | u | REDUCCION CONCENTRICA GALVA SEGMENTADA JG INTRAFLEX AL-19 CONAIRE D=560/500 | 0.031 | 144.07 | 4.47 |
| 4MME20A006 | u | MANGUITO DE UNION GALVA SEGMENTADO JG INTRAFLEX AL-19 CONAIRE D=500 | 0.155 | 28.17 | 4.37 |
|  |  | Total |  |  | 140.31 |

**CCCIFA1950045** ml Cond CONAIRE JG INTRAFLEX AL-19 circular D=500 mm y 0,7 mm 45 pct figuras, simple pared helic
Precio: 150.07
Fabricación y suministro de conductos CONAIRE JG INTRAFLEX AL de geometría circular, tipo simple pared helicoidal de acero galvanizado en caliente, calidad del acero DX51D+Z250/275, de 500 mm de diámetro y 0,7 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR1520A006 | ml | TUBO HELICOIDAL GALVA JG INTRAFLEX AL-19x1500 CONAIRE D=500 | 0.667 | 158.53 | 105.74 |
| 4MCO920A006 | u | CODO GALVA 90º SEGMENTADO JG INTRAFLEX AL-19 CONAIRE D=500 | 0.129 | 176.24 | 22.73 |
| 4MCO420A006 | u | CODO GALVA 45º SEGMENTADO JG INTRAFLEX AL-19 CONAIRE D=500 | 0.054 | 103.6 | 5.59 |
| 4MTS920A006 | u | TE SIMPLE GALVA 90º SEGMENTADA JG INTRAFLEX AL-19 CONAIRE D=500 | 0.028 | 170.89 | 4.78 |
| 4MRC20A021 | u | REDUCCION CONCENTRICA GALVA SEGMENTADA JG INTRAFLEX AL-19 CONAIRE D=560/500 | 0.039 | 144.07 | 5.62 |
| 4MME20A006 | u | MANGUITO DE UNION GALVA SEGMENTADO JG INTRAFLEX AL-19 CONAIRE D=500 | 0.199 | 28.17 | 5.61 |
|  |  | Total |  |  | 150.07 |

**CCCIFA1950055** ml Cond CONAIRE JG INTRAFLEX AL-19 circular D=500 mm y 0,7 mm 55 pct figuras, simple pared helic
Precio: 160.02
Fabricación y suministro de conductos CONAIRE JG INTRAFLEX AL de geometría circular, tipo simple pared helicoidal de acero galvanizado en caliente, calidad del acero DX51D+Z250/275, de 500 mm de diámetro y 0,7 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR1520A006 | ml | TUBO HELICOIDAL GALVA JG INTRAFLEX AL-19x1500 CONAIRE D=500 | 0.667 | 158.53 | 105.74 |
| 4MCO920A006 | u | CODO GALVA 90º SEGMENTADO JG INTRAFLEX AL-19 CONAIRE D=500 | 0.157 | 176.24 | 27.67 |
| 4MCO420A006 | u | CODO GALVA 45º SEGMENTADO JG INTRAFLEX AL-19 CONAIRE D=500 | 0.066 | 103.6 | 6.84 |
| 4MTS920A006 | u | TE SIMPLE GALVA 90º SEGMENTADA JG INTRAFLEX AL-19 CONAIRE D=500 | 0.035 | 170.89 | 5.98 |
| 4MRC20A021 | u | REDUCCION CONCENTRICA GALVA SEGMENTADA JG INTRAFLEX AL-19 CONAIRE D=560/500 | 0.048 | 144.07 | 6.92 |
| 4MME20A006 | u | MANGUITO DE UNION GALVA SEGMENTADO JG INTRAFLEX AL-19 CONAIRE D=500 | 0.244 | 28.17 | 6.87 |
|  |  | Total |  |  | 160.02 |

###### CCCIFA19560 Intraflex AL 19 D=560 mm

**CCCIFA1956015** ml Cond CONAIRE JG INTRAFLEX AL-19 circular D=560 mm y 0,7 mm 15 pct figuras, simple pared helic
Precio: 127.24
Fabricación y suministro de conductos CONAIRE JG INTRAFLEX AL de geometría circular, tipo simple pared helicoidal de acero galvanizado en caliente, calidad del acero DX51D+Z250/275, de 560 mm de diámetro y 0,7 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR3020A002 | ml | TUBO HELICOIDAL GALVA JG INTRAFLEX AL-19x3000 CONAIRE D=560 | 0.34 | 323.73 | 110.07 |
| 4MCO920A007 | u | CODO GALVA 90º SEGMENTADO JG INTRAFLEX AL-19 CONAIRE D=560 | 0.043 | 206.78 | 8.89 |
| 4MCO420A007 | u | CODO GALVA 45º SEGMENTADO JG INTRAFLEX AL-19 CONAIRE D=560 | 0.018 | 123.4 | 2.22 |
| 4MTS920A007 | u | TE SIMPLE GALVA 90º SEGMENTADA JG INTRAFLEX AL-19 CONAIRE D=560 | 0.009 | 202 | 1.82 |
| 4MRC20A028 | u | REDUCCION CONCENTRICA GALVA SEGMENTADA JG INTRAFLEX AL-19 CONAIRE D=600/560 | 0.013 | 159.12 | 2.07 |
| 4MME20A007 | u | MANGUITO DE UNION GALVA SEGMENTADO JG INTRAFLEX AL-19 CONAIRE D=560 | 0.066 | 32.83 | 2.17 |
|  |  | Total |  |  | 127.24 |

**CCCIFA1956025** ml Cond CONAIRE JG INTRAFLEX AL-19 circular D=560 mm y 0,7 mm 25 pct figuras, simple pared helic
Precio: 138.82
Fabricación y suministro de conductos CONAIRE JG INTRAFLEX AL de geometría circular, tipo simple pared helicoidal de acero galvanizado en caliente, calidad del acero DX51D+Z250/275, de 560 mm de diámetro y 0,7 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR3020A002 | ml | TUBO HELICOIDAL GALVA JG INTRAFLEX AL-19x3000 CONAIRE D=560 | 0.34 | 323.73 | 110.07 |
| 4MCO920A007 | u | CODO GALVA 90º SEGMENTADO JG INTRAFLEX AL-19 CONAIRE D=560 | 0.071 | 206.78 | 14.68 |
| 4MCO420A007 | u | CODO GALVA 45º SEGMENTADO JG INTRAFLEX AL-19 CONAIRE D=560 | 0.03 | 123.4 | 3.70 |
| 4MTS920A007 | u | TE SIMPLE GALVA 90º SEGMENTADA JG INTRAFLEX AL-19 CONAIRE D=560 | 0.016 | 202 | 3.23 |
| 4MRC20A028 | u | REDUCCION CONCENTRICA GALVA SEGMENTADA JG INTRAFLEX AL-19 CONAIRE D=600/560 | 0.022 | 159.12 | 3.50 |
| 4MME20A007 | u | MANGUITO DE UNION GALVA SEGMENTADO JG INTRAFLEX AL-19 CONAIRE D=560 | 0.111 | 32.83 | 3.64 |
|  |  | Total |  |  | 138.82 |

**CCCIFA1956035** ml Cond CONAIRE JG INTRAFLEX AL-19 circular D=560 mm y 0,7 mm 35 pct figuras, simple pared helic
Precio: 150.39
Fabricación y suministro de conductos CONAIRE JG INTRAFLEX AL de geometría circular, tipo simple pared helicoidal de acero galvanizado en caliente, calidad del acero DX51D+Z250/275, de 560 mm de diámetro y 0,7 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR3020A002 | ml | TUBO HELICOIDAL GALVA JG INTRAFLEX AL-19x3000 CONAIRE D=560 | 0.34 | 323.73 | 110.07 |
| 4MCO920A007 | u | CODO GALVA 90º SEGMENTADO JG INTRAFLEX AL-19 CONAIRE D=560 | 0.1 | 206.78 | 20.68 |
| 4MCO420A007 | u | CODO GALVA 45º SEGMENTADO JG INTRAFLEX AL-19 CONAIRE D=560 | 0.042 | 123.4 | 5.18 |
| 4MTS920A007 | u | TE SIMPLE GALVA 90º SEGMENTADA JG INTRAFLEX AL-19 CONAIRE D=560 | 0.022 | 202 | 4.44 |
| 4MRC20A028 | u | REDUCCION CONCENTRICA GALVA SEGMENTADA JG INTRAFLEX AL-19 CONAIRE D=600/560 | 0.031 | 159.12 | 4.93 |
| 4MME20A007 | u | MANGUITO DE UNION GALVA SEGMENTADO JG INTRAFLEX AL-19 CONAIRE D=560 | 0.155 | 32.83 | 5.09 |
|  |  | Total |  |  | 150.39 |

**CCCIFA1956045** ml Cond CONAIRE JG INTRAFLEX AL-19 circular D=560 mm y 0,7 mm 45 pct figuras, simple pared helic
Precio: 161.8
Fabricación y suministro de conductos CONAIRE JG INTRAFLEX AL de geometría circular, tipo simple pared helicoidal de acero galvanizado en caliente, calidad del acero DX51D+Z250/275, de 560 mm de diámetro y 0,7 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR3020A002 | ml | TUBO HELICOIDAL GALVA JG INTRAFLEX AL-19x3000 CONAIRE D=560 | 0.34 | 323.73 | 110.07 |
| 4MCO920A007 | u | CODO GALVA 90º SEGMENTADO JG INTRAFLEX AL-19 CONAIRE D=560 | 0.129 | 206.78 | 26.67 |
| 4MCO420A007 | u | CODO GALVA 45º SEGMENTADO JG INTRAFLEX AL-19 CONAIRE D=560 | 0.054 | 123.4 | 6.66 |
| 4MTS920A007 | u | TE SIMPLE GALVA 90º SEGMENTADA JG INTRAFLEX AL-19 CONAIRE D=560 | 0.028 | 202 | 5.66 |
| 4MRC20A028 | u | REDUCCION CONCENTRICA GALVA SEGMENTADA JG INTRAFLEX AL-19 CONAIRE D=600/560 | 0.039 | 159.12 | 6.21 |
| 4MME20A007 | u | MANGUITO DE UNION GALVA SEGMENTADO JG INTRAFLEX AL-19 CONAIRE D=560 | 0.199 | 32.83 | 6.53 |
|  |  | Total |  |  | 161.8 |

**CCCIFA1956055** ml Cond CONAIRE JG INTRAFLEX AL-19 circular D=560 mm y 0,7 mm 55 pct figuras, simple pared helic
Precio: 173.39
Fabricación y suministro de conductos CONAIRE JG INTRAFLEX AL de geometría circular, tipo simple pared helicoidal de acero galvanizado en caliente, calidad del acero DX51D+Z250/275, de 560 mm de diámetro y 0,7 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR3020A002 | ml | TUBO HELICOIDAL GALVA JG INTRAFLEX AL-19x3000 CONAIRE D=560 | 0.34 | 323.73 | 110.07 |
| 4MCO920A007 | u | CODO GALVA 90º SEGMENTADO JG INTRAFLEX AL-19 CONAIRE D=560 | 0.157 | 206.78 | 32.46 |
| 4MCO420A007 | u | CODO GALVA 45º SEGMENTADO JG INTRAFLEX AL-19 CONAIRE D=560 | 0.066 | 123.4 | 8.14 |
| 4MTS920A007 | u | TE SIMPLE GALVA 90º SEGMENTADA JG INTRAFLEX AL-19 CONAIRE D=560 | 0.035 | 202 | 7.07 |
| 4MRC20A028 | u | REDUCCION CONCENTRICA GALVA SEGMENTADA JG INTRAFLEX AL-19 CONAIRE D=600/560 | 0.048 | 159.12 | 7.64 |
| 4MME20A007 | u | MANGUITO DE UNION GALVA SEGMENTADO JG INTRAFLEX AL-19 CONAIRE D=560 | 0.244 | 32.83 | 8.01 |
|  |  | Total |  |  | 173.39 |

###### CCCIFA19600 Intraflex AL 19 D=600 mm

**CCCIFA1960015** ml Cond CONAIRE JG INTRAFLEX AL-19 circular D=600 mm y 0,7 mm 15 pct figuras, simple pared helic
Precio: 137.69
Fabricación y suministro de conductos CONAIRE JG INTRAFLEX AL de geometría circular, tipo simple pared helicoidal de acero galvanizado en caliente, calidad del acero DX51D+Z250/275, de 600 mm de diámetro y 0,7 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR3020A003 | ml | TUBO HELICOIDAL GALVA JG INTRAFLEX AL-19x3000 CONAIRE D=600 | 0.34 | 345.81 | 117.58 |
| 4MCO920A008 | u | CODO GALVA 90º SEGMENTADO JG INTRAFLEX AL-19 CONAIRE D=600 | 0.043 | 238.77 | 10.27 |
| 4MCO420A008 | u | CODO GALVA 45º SEGMENTADO JG INTRAFLEX AL-19 CONAIRE D=600 | 0.018 | 146.31 | 2.63 |
| 4MTS920A008 | u | TE SIMPLE GALVA 90º SEGMENTADA JG INTRAFLEX AL-19 CONAIRE D=600 | 0.009 | 229.29 | 2.06 |
| 4MRC20A036 | u | REDUCCION CONCENTRICA GALVA SEGMENTADA JG INTRAFLEX AL-19 CONAIRE D=630/600 | 0.013 | 223.94 | 2.91 |
| 4MME20A008 | u | MANGUITO DE UNION GALVA SEGMENTADO JG INTRAFLEX AL-19 CONAIRE D=600 | 0.066 | 33.92 | 2.24 |
|  |  | Total |  |  | 137.69 |

**CCCIFA1960025** ml Cond CONAIRE JG INTRAFLEX AL-19 circular D=600 mm y 0,7 mm 25 pct figuras, simple pared helic
Precio: 151.29
Fabricación y suministro de conductos CONAIRE JG INTRAFLEX AL de geometría circular, tipo simple pared helicoidal de acero galvanizado en caliente, calidad del acero DX51D+Z250/275, de 600 mm de diámetro y 0,7 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR3020A003 | ml | TUBO HELICOIDAL GALVA JG INTRAFLEX AL-19x3000 CONAIRE D=600 | 0.34 | 345.81 | 117.58 |
| 4MCO920A008 | u | CODO GALVA 90º SEGMENTADO JG INTRAFLEX AL-19 CONAIRE D=600 | 0.071 | 238.77 | 16.95 |
| 4MCO420A008 | u | CODO GALVA 45º SEGMENTADO JG INTRAFLEX AL-19 CONAIRE D=600 | 0.03 | 146.31 | 4.39 |
| 4MTS920A008 | u | TE SIMPLE GALVA 90º SEGMENTADA JG INTRAFLEX AL-19 CONAIRE D=600 | 0.016 | 229.29 | 3.67 |
| 4MRC20A036 | u | REDUCCION CONCENTRICA GALVA SEGMENTADA JG INTRAFLEX AL-19 CONAIRE D=630/600 | 0.022 | 223.94 | 4.93 |
| 4MME20A008 | u | MANGUITO DE UNION GALVA SEGMENTADO JG INTRAFLEX AL-19 CONAIRE D=600 | 0.111 | 33.92 | 3.77 |
|  |  | Total |  |  | 151.29 |

**CCCIFA1960035** ml Cond CONAIRE JG INTRAFLEX AL-19 circular D=600 mm y 0,7 mm 35 pct figuras, simple pared helic
Precio: 164.85
Fabricación y suministro de conductos CONAIRE JG INTRAFLEX AL de geometría circular, tipo simple pared helicoidal de acero galvanizado en caliente, calidad del acero DX51D+Z250/275, de 600 mm de diámetro y 0,7 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR3020A003 | ml | TUBO HELICOIDAL GALVA JG INTRAFLEX AL-19x3000 CONAIRE D=600 | 0.34 | 345.81 | 117.58 |
| 4MCO920A008 | u | CODO GALVA 90º SEGMENTADO JG INTRAFLEX AL-19 CONAIRE D=600 | 0.1 | 238.77 | 23.88 |
| 4MCO420A008 | u | CODO GALVA 45º SEGMENTADO JG INTRAFLEX AL-19 CONAIRE D=600 | 0.042 | 146.31 | 6.15 |
| 4MTS920A008 | u | TE SIMPLE GALVA 90º SEGMENTADA JG INTRAFLEX AL-19 CONAIRE D=600 | 0.022 | 229.29 | 5.04 |
| 4MRC20A036 | u | REDUCCION CONCENTRICA GALVA SEGMENTADA JG INTRAFLEX AL-19 CONAIRE D=630/600 | 0.031 | 223.94 | 6.94 |
| 4MME20A008 | u | MANGUITO DE UNION GALVA SEGMENTADO JG INTRAFLEX AL-19 CONAIRE D=600 | 0.155 | 33.92 | 5.26 |
|  |  | Total |  |  | 164.85 |

**CCCIFA1960045** ml Cond CONAIRE JG INTRAFLEX AL-19 circular D=600 mm y 0,7 mm 45 pct figuras, simple pared helic
Precio: 178.18
Fabricación y suministro de conductos CONAIRE JG INTRAFLEX AL de geometría circular, tipo simple pared helicoidal de acero galvanizado en caliente, calidad del acero DX51D+Z250/275, de 600 mm de diámetro y 0,7 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR3020A003 | ml | TUBO HELICOIDAL GALVA JG INTRAFLEX AL-19x3000 CONAIRE D=600 | 0.34 | 345.81 | 117.58 |
| 4MCO920A008 | u | CODO GALVA 90º SEGMENTADO JG INTRAFLEX AL-19 CONAIRE D=600 | 0.129 | 238.77 | 30.80 |
| 4MCO420A008 | u | CODO GALVA 45º SEGMENTADO JG INTRAFLEX AL-19 CONAIRE D=600 | 0.054 | 146.31 | 7.90 |
| 4MTS920A008 | u | TE SIMPLE GALVA 90º SEGMENTADA JG INTRAFLEX AL-19 CONAIRE D=600 | 0.028 | 229.29 | 6.42 |
| 4MRC20A036 | u | REDUCCION CONCENTRICA GALVA SEGMENTADA JG INTRAFLEX AL-19 CONAIRE D=630/600 | 0.039 | 223.94 | 8.73 |
| 4MME20A008 | u | MANGUITO DE UNION GALVA SEGMENTADO JG INTRAFLEX AL-19 CONAIRE D=600 | 0.199 | 33.92 | 6.75 |
|  |  | Total |  |  | 178.18 |

**CCCIFA1960055** ml Cond CONAIRE JG INTRAFLEX AL-19 circular D=600 mm y 0,7 mm 55 pct figuras, simple pared helic
Precio: 191.79
Fabricación y suministro de conductos CONAIRE JG INTRAFLEX AL de geometría circular, tipo simple pared helicoidal de acero galvanizado en caliente, calidad del acero DX51D+Z250/275, de 600 mm de diámetro y 0,7 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR3020A003 | ml | TUBO HELICOIDAL GALVA JG INTRAFLEX AL-19x3000 CONAIRE D=600 | 0.34 | 345.81 | 117.58 |
| 4MCO920A008 | u | CODO GALVA 90º SEGMENTADO JG INTRAFLEX AL-19 CONAIRE D=600 | 0.157 | 238.77 | 37.49 |
| 4MCO420A008 | u | CODO GALVA 45º SEGMENTADO JG INTRAFLEX AL-19 CONAIRE D=600 | 0.066 | 146.31 | 9.66 |
| 4MTS920A008 | u | TE SIMPLE GALVA 90º SEGMENTADA JG INTRAFLEX AL-19 CONAIRE D=600 | 0.035 | 229.29 | 8.03 |
| 4MRC20A036 | u | REDUCCION CONCENTRICA GALVA SEGMENTADA JG INTRAFLEX AL-19 CONAIRE D=630/600 | 0.048 | 223.94 | 10.75 |
| 4MME20A008 | u | MANGUITO DE UNION GALVA SEGMENTADO JG INTRAFLEX AL-19 CONAIRE D=600 | 0.244 | 33.92 | 8.28 |
|  |  | Total |  |  | 191.79 |

###### CCCIFA19630 Intraflex AL 19 D=630 mm

**CCCIFA1963015** ml Cond CONAIRE JG INTRAFLEX AL-19 circular D=630 mm y 0,7 mm 15 pct figuras, simple pared helic
Precio: 144.34
Fabricación y suministro de conductos CONAIRE JG INTRAFLEX AL de geometría circular, tipo simple pared helicoidal de acero galvanizado en caliente, calidad del acero DX51D+Z250/275, de 630 mm de diámetro y 0,7 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR3020A004 | ml | TUBO HELICOIDAL GALVA JG INTRAFLEX AL-19x3000 CONAIRE D=630 | 0.34 | 361.97 | 123.07 |
| 4MCO920A009 | u | CODO GALVA 90º SEGMENTADO JG INTRAFLEX AL-19 CONAIRE D=630 | 0.043 | 258.34 | 11.11 |
| 4MCO420A009 | u | CODO GALVA 45º SEGMENTADO JG INTRAFLEX AL-19 CONAIRE D=630 | 0.018 | 157.59 | 2.84 |
| 4MTS920A009 | u | TE SIMPLE GALVA 90º SEGMENTADA JG INTRAFLEX AL-19 CONAIRE D=630 | 0.009 | 246.89 | 2.22 |
| 4MRC20A045 | u | REDUCCION CONCENTRICA GALVA SEGMENTADA JG INTRAFLEX AL-19 CONAIRE D=710/630 | 0.013 | 209.8 | 2.73 |
| 4MME20A009 | u | MANGUITO DE UNION GALVA SEGMENTADO JG INTRAFLEX AL-19 CONAIRE D=630 | 0.066 | 35.95 | 2.37 |
|  |  | Total |  |  | 144.34 |

**CCCIFA1963025** ml Cond CONAIRE JG INTRAFLEX AL-19 circular D=630 mm y 0,7 mm 25 pct figuras, simple pared helic
Precio: 158.7
Fabricación y suministro de conductos CONAIRE JG INTRAFLEX AL de geometría circular, tipo simple pared helicoidal de acero galvanizado en caliente, calidad del acero DX51D+Z250/275, de 630 mm de diámetro y 0,7 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR3020A004 | ml | TUBO HELICOIDAL GALVA JG INTRAFLEX AL-19x3000 CONAIRE D=630 | 0.34 | 361.97 | 123.07 |
| 4MCO920A009 | u | CODO GALVA 90º SEGMENTADO JG INTRAFLEX AL-19 CONAIRE D=630 | 0.071 | 258.34 | 18.34 |
| 4MCO420A009 | u | CODO GALVA 45º SEGMENTADO JG INTRAFLEX AL-19 CONAIRE D=630 | 0.03 | 157.59 | 4.73 |
| 4MTS920A009 | u | TE SIMPLE GALVA 90º SEGMENTADA JG INTRAFLEX AL-19 CONAIRE D=630 | 0.016 | 246.89 | 3.95 |
| 4MRC20A045 | u | REDUCCION CONCENTRICA GALVA SEGMENTADA JG INTRAFLEX AL-19 CONAIRE D=710/630 | 0.022 | 209.8 | 4.62 |
| 4MME20A009 | u | MANGUITO DE UNION GALVA SEGMENTADO JG INTRAFLEX AL-19 CONAIRE D=630 | 0.111 | 35.95 | 3.99 |
|  |  | Total |  |  | 158.7 |

**CCCIFA1963035** ml Cond CONAIRE JG INTRAFLEX AL-19 circular D=630 mm y 0,7 mm 35 pct figuras, simple pared helic
Precio: 173.02
Fabricación y suministro de conductos CONAIRE JG INTRAFLEX AL de geometría circular, tipo simple pared helicoidal de acero galvanizado en caliente, calidad del acero DX51D+Z250/275, de 630 mm de diámetro y 0,7 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR3020A004 | ml | TUBO HELICOIDAL GALVA JG INTRAFLEX AL-19x3000 CONAIRE D=630 | 0.34 | 361.97 | 123.07 |
| 4MCO920A009 | u | CODO GALVA 90º SEGMENTADO JG INTRAFLEX AL-19 CONAIRE D=630 | 0.1 | 258.34 | 25.83 |
| 4MCO420A009 | u | CODO GALVA 45º SEGMENTADO JG INTRAFLEX AL-19 CONAIRE D=630 | 0.042 | 157.59 | 6.62 |
| 4MTS920A009 | u | TE SIMPLE GALVA 90º SEGMENTADA JG INTRAFLEX AL-19 CONAIRE D=630 | 0.022 | 246.89 | 5.43 |
| 4MRC20A045 | u | REDUCCION CONCENTRICA GALVA SEGMENTADA JG INTRAFLEX AL-19 CONAIRE D=710/630 | 0.031 | 209.8 | 6.50 |
| 4MME20A009 | u | MANGUITO DE UNION GALVA SEGMENTADO JG INTRAFLEX AL-19 CONAIRE D=630 | 0.155 | 35.95 | 5.57 |
|  |  | Total |  |  | 173.02 |

**CCCIFA1963045** ml Cond CONAIRE JG INTRAFLEX AL-19 circular D=630 mm y 0,7 mm 45 pct figuras, simple pared helic
Precio: 187.15
Fabricación y suministro de conductos CONAIRE JG INTRAFLEX AL de geometría circular, tipo simple pared helicoidal de acero galvanizado en caliente, calidad del acero DX51D+Z250/275, de 630 mm de diámetro y 0,7 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR3020A004 | ml | TUBO HELICOIDAL GALVA JG INTRAFLEX AL-19x3000 CONAIRE D=630 | 0.34 | 361.97 | 123.07 |
| 4MCO920A009 | u | CODO GALVA 90º SEGMENTADO JG INTRAFLEX AL-19 CONAIRE D=630 | 0.129 | 258.34 | 33.33 |
| 4MCO420A009 | u | CODO GALVA 45º SEGMENTADO JG INTRAFLEX AL-19 CONAIRE D=630 | 0.054 | 157.59 | 8.51 |
| 4MTS920A009 | u | TE SIMPLE GALVA 90º SEGMENTADA JG INTRAFLEX AL-19 CONAIRE D=630 | 0.028 | 246.89 | 6.91 |
| 4MRC20A045 | u | REDUCCION CONCENTRICA GALVA SEGMENTADA JG INTRAFLEX AL-19 CONAIRE D=710/630 | 0.039 | 209.8 | 8.18 |
| 4MME20A009 | u | MANGUITO DE UNION GALVA SEGMENTADO JG INTRAFLEX AL-19 CONAIRE D=630 | 0.199 | 35.95 | 7.15 |
|  |  | Total |  |  | 187.15 |

**CCCIFA1963055** ml Cond CONAIRE JG INTRAFLEX AL-19 circular D=630 mm y 0,7 mm 55 pct figuras, simple pared helic
Precio: 201.51
Fabricación y suministro de conductos CONAIRE JG INTRAFLEX AL de geometría circular, tipo simple pared helicoidal de acero galvanizado en caliente, calidad del acero DX51D+Z250/275, de 630 mm de diámetro y 0,7 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR3020A004 | ml | TUBO HELICOIDAL GALVA JG INTRAFLEX AL-19x3000 CONAIRE D=630 | 0.34 | 361.97 | 123.07 |
| 4MCO920A009 | u | CODO GALVA 90º SEGMENTADO JG INTRAFLEX AL-19 CONAIRE D=630 | 0.157 | 258.34 | 40.56 |
| 4MCO420A009 | u | CODO GALVA 45º SEGMENTADO JG INTRAFLEX AL-19 CONAIRE D=630 | 0.066 | 157.59 | 10.40 |
| 4MTS920A009 | u | TE SIMPLE GALVA 90º SEGMENTADA JG INTRAFLEX AL-19 CONAIRE D=630 | 0.035 | 246.89 | 8.64 |
| 4MRC20A045 | u | REDUCCION CONCENTRICA GALVA SEGMENTADA JG INTRAFLEX AL-19 CONAIRE D=710/630 | 0.048 | 209.8 | 10.07 |
| 4MME20A009 | u | MANGUITO DE UNION GALVA SEGMENTADO JG INTRAFLEX AL-19 CONAIRE D=630 | 0.244 | 35.95 | 8.77 |
|  |  | Total |  |  | 201.51 |

###### CCCIFA19710 Intraflex AL 19 D=710 mm

**CCCIFA1971015** ml Cond CONAIRE JG INTRAFLEX AL-19 circular D=710 mm y 0,8 mm 15 pct figuras, simple pared helic
Precio: 164.77
Fabricación y suministro de conductos CONAIRE JG INTRAFLEX AL de geometría circular, tipo simple pared helicoidal de acero galvanizado en caliente, calidad del acero DX51D+Z250/275, de 710 mm de diámetro y 0,8 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR3020A005 | ml | TUBO HELICOIDAL GALVA JG INTRAFLEX AL-19x3000 CONAIRE D=710 | 0.34 | 407.75 | 138.64 |
| 4MCO920A010 | u | CODO GALVA 90º SEGMENTADO JG INTRAFLEX AL-19 CONAIRE D=710 | 0.043 | 323.36 | 13.90 |
| 4MCO420A010 | u | CODO GALVA 45º SEGMENTADO JG INTRAFLEX AL-19 CONAIRE D=710 | 0.018 | 191.93 | 3.45 |
| 4MTS920A010 | u | TE SIMPLE GALVA 90º SEGMENTADA JG INTRAFLEX AL-19 CONAIRE D=710 | 0.009 | 308.36 | 2.78 |
| 4MRC20A054 | u | REDUCCION CONCENTRICA GALVA SEGMENTADA JG INTRAFLEX AL-19 CONAIRE D=800/710 | 0.013 | 258.37 | 3.36 |
| 4MME20A010 | u | MANGUITO DE UNION GALVA SEGMENTADO JG INTRAFLEX AL-19 CONAIRE D=710 | 0.066 | 39.93 | 2.64 |
|  |  | Total |  |  | 164.77 |

**CCCIFA1971025** ml Cond CONAIRE JG INTRAFLEX AL-19 circular D=710 mm y 0,8 mm 25 pct figuras, simple pared helic
Precio: 182.4
Fabricación y suministro de conductos CONAIRE JG INTRAFLEX AL de geometría circular, tipo simple pared helicoidal de acero galvanizado en caliente, calidad del acero DX51D+Z250/275, de 710 mm de diámetro y 0,8 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR3020A005 | ml | TUBO HELICOIDAL GALVA JG INTRAFLEX AL-19x3000 CONAIRE D=710 | 0.34 | 407.75 | 138.64 |
| 4MCO920A010 | u | CODO GALVA 90º SEGMENTADO JG INTRAFLEX AL-19 CONAIRE D=710 | 0.071 | 323.36 | 22.96 |
| 4MCO420A010 | u | CODO GALVA 45º SEGMENTADO JG INTRAFLEX AL-19 CONAIRE D=710 | 0.03 | 191.93 | 5.76 |
| 4MTS920A010 | u | TE SIMPLE GALVA 90º SEGMENTADA JG INTRAFLEX AL-19 CONAIRE D=710 | 0.016 | 308.36 | 4.93 |
| 4MRC20A054 | u | REDUCCION CONCENTRICA GALVA SEGMENTADA JG INTRAFLEX AL-19 CONAIRE D=800/710 | 0.022 | 258.37 | 5.68 |
| 4MME20A010 | u | MANGUITO DE UNION GALVA SEGMENTADO JG INTRAFLEX AL-19 CONAIRE D=710 | 0.111 | 39.93 | 4.43 |
|  |  | Total |  |  | 182.4 |

**CCCIFA1971035** ml Cond CONAIRE JG INTRAFLEX AL-19 circular D=710 mm y 0,8 mm 35 pct figuras, simple pared helic
Precio: 200.02
Fabricación y suministro de conductos CONAIRE JG INTRAFLEX AL de geometría circular, tipo simple pared helicoidal de acero galvanizado en caliente, calidad del acero DX51D+Z250/275, de 710 mm de diámetro y 0,8 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR3020A005 | ml | TUBO HELICOIDAL GALVA JG INTRAFLEX AL-19x3000 CONAIRE D=710 | 0.34 | 407.75 | 138.64 |
| 4MCO920A010 | u | CODO GALVA 90º SEGMENTADO JG INTRAFLEX AL-19 CONAIRE D=710 | 0.1 | 323.36 | 32.34 |
| 4MCO420A010 | u | CODO GALVA 45º SEGMENTADO JG INTRAFLEX AL-19 CONAIRE D=710 | 0.042 | 191.93 | 8.06 |
| 4MTS920A010 | u | TE SIMPLE GALVA 90º SEGMENTADA JG INTRAFLEX AL-19 CONAIRE D=710 | 0.022 | 308.36 | 6.78 |
| 4MRC20A054 | u | REDUCCION CONCENTRICA GALVA SEGMENTADA JG INTRAFLEX AL-19 CONAIRE D=800/710 | 0.031 | 258.37 | 8.01 |
| 4MME20A010 | u | MANGUITO DE UNION GALVA SEGMENTADO JG INTRAFLEX AL-19 CONAIRE D=710 | 0.155 | 39.93 | 6.19 |
|  |  | Total |  |  | 200.02 |

**CCCIFA1971045** ml Cond CONAIRE JG INTRAFLEX AL-19 circular D=710 mm y 0,8 mm 45 pct figuras, simple pared helic
Precio: 217.37
Fabricación y suministro de conductos CONAIRE JG INTRAFLEX AL de geometría circular, tipo simple pared helicoidal de acero galvanizado en caliente, calidad del acero DX51D+Z250/275, de 710 mm de diámetro y 0,8 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR3020A005 | ml | TUBO HELICOIDAL GALVA JG INTRAFLEX AL-19x3000 CONAIRE D=710 | 0.34 | 407.75 | 138.64 |
| 4MCO920A010 | u | CODO GALVA 90º SEGMENTADO JG INTRAFLEX AL-19 CONAIRE D=710 | 0.129 | 323.36 | 41.71 |
| 4MCO420A010 | u | CODO GALVA 45º SEGMENTADO JG INTRAFLEX AL-19 CONAIRE D=710 | 0.054 | 191.93 | 10.36 |
| 4MTS920A010 | u | TE SIMPLE GALVA 90º SEGMENTADA JG INTRAFLEX AL-19 CONAIRE D=710 | 0.028 | 308.36 | 8.63 |
| 4MRC20A054 | u | REDUCCION CONCENTRICA GALVA SEGMENTADA JG INTRAFLEX AL-19 CONAIRE D=800/710 | 0.039 | 258.37 | 10.08 |
| 4MME20A010 | u | MANGUITO DE UNION GALVA SEGMENTADO JG INTRAFLEX AL-19 CONAIRE D=710 | 0.199 | 39.93 | 7.95 |
|  |  | Total |  |  | 217.37 |

**CCCIFA1971055** ml Cond CONAIRE JG INTRAFLEX AL-19 circular D=710 mm y 0,8 mm 55 pct figuras, simple pared helic
Precio: 235.01
Fabricación y suministro de conductos CONAIRE JG INTRAFLEX AL de geometría circular, tipo simple pared helicoidal de acero galvanizado en caliente, calidad del acero DX51D+Z250/275, de 710 mm de diámetro y 0,8 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR3020A005 | ml | TUBO HELICOIDAL GALVA JG INTRAFLEX AL-19x3000 CONAIRE D=710 | 0.34 | 407.75 | 138.64 |
| 4MCO920A010 | u | CODO GALVA 90º SEGMENTADO JG INTRAFLEX AL-19 CONAIRE D=710 | 0.157 | 323.36 | 50.77 |
| 4MCO420A010 | u | CODO GALVA 45º SEGMENTADO JG INTRAFLEX AL-19 CONAIRE D=710 | 0.066 | 191.93 | 12.67 |
| 4MTS920A010 | u | TE SIMPLE GALVA 90º SEGMENTADA JG INTRAFLEX AL-19 CONAIRE D=710 | 0.035 | 308.36 | 10.79 |
| 4MRC20A054 | u | REDUCCION CONCENTRICA GALVA SEGMENTADA JG INTRAFLEX AL-19 CONAIRE D=800/710 | 0.048 | 258.37 | 12.40 |
| 4MME20A010 | u | MANGUITO DE UNION GALVA SEGMENTADO JG INTRAFLEX AL-19 CONAIRE D=710 | 0.244 | 39.93 | 9.74 |
|  |  | Total |  |  | 235.01 |

###### CCCIFA19800 Intraflex AL 19 D=800 mm

**CCCIFA1980015** ml Cond CONAIRE JG INTRAFLEX AL-19 circular D=800 mm y 0,8 mm 15 pct figuras, simple pared helic
Precio: 202.54
Fabricación y suministro de conductos CONAIRE JG INTRAFLEX AL de geometría circular, tipo simple pared helicoidal de acero galvanizado en caliente, calidad del acero DX51D+Z250/275, de 800 mm de diámetro y 0,8 mm de espesor según norma XP E 51- 620, incorpora en su cara interior un aislamiento térmico de manta elastómera de 19 mm de espesor de celda cerrada adesivada por una de sus caras y con acabado en lamina aluminio en la otra, incluye parte proporcional estimada (15%) de accesorios circulares con sistema de unión por encaje fabricados con junta de goma encastadas en las bocas de conexión, que le confiere estanqueidad CLASE D. Se suministra en tramos 1, 1'50 y de 3m en función del espesor del aislamiento. Incluye certificado de fabricación y estanquidad al aire del sistema.

| Código | Ud | Descripción | Rendimiento | Precio | Importe |
|---|---|---|---|---|---|
| 4MMR3020A006 | ml | TUBO HELICOIDAL GALVA JG INTRAFLEX AL-19x3000 CONAIRE D=800 | 0.34 | 496.89 | 168.94 |
| 4MCO920A011 | u | CODO GALVA 90º SEGMENTADO JG INTRAFLEX AL-19 CONAIRE D=800 | 0.043 | 445.31 | 19.15 |
| 4MCO420A011 | u | CODO GALVA 45º SEGMENTADO JG INTRAFLEX AL-19 CONAIRE D=800 | 0.018 | 255.47 | 4.60 |
| 4MTS920A011 | u | TE SIMPLE GALVA 90º SEGMENTADA JG INTRAFLEX AL-19 CONAIRE D=800 | 0.009 | 400.94 | 3.61 |
| 4MRC20A054 | u | REDUCCION CONCENTRICA GALVA SEGMENTADA JG INTRAFLEX AL-19 CONAIRE D=800/710 | 0.013 | 258.37 | 3.36 |
| 4MME20A011 | u | MANGUITO DE UNION GALVA SEGMENTADO JG INTRAFLEX AL-19 CONAIRE D=800 | 0.066 | 43.62 | 2.88 |
|  |  | Total |  |  | 202.54 |

**CCCIFA1980025** ml Cond CONAIRE JG INTRAFLEX AL-19 circular D=800 mm y 0,8 mm 25 pct figuras, simple pared helic
Precio: 225.16
Fabricación y suministro de conductos CONAIRE JG INTRAFLEX AL de geometría circular, tipo simple pared helicoidal de acero galvanizado en caliente, calidad del acero DX51D+Z250/275, de 800 mm de diámetro y 0,8 mm de espesor según norma XP E 51- 620, incorpora en su cara interior un aislamiento térmico de manta elastómera de 19 mm de espesor de celda cerrada adesivada por una de sus caras y con acabado en lamina aluminio en la otra, incluye parte proporcional estimada (25%) de accesorios circulares con sistema de unión por encaje fabricados con junta de goma encastadas en las bocas de conexión, que le confiere estanqueidad CLASE D. Se suministra en tramos 1, 1'50 y de 3m en función del espesor del aislamiento. Incluye certificado de fabricación y estanquidad al aire del sistema.

| Código | Ud | Descripción | Rendimiento | Precio | Importe |
|---|---|---|---|---|---|
| 4MMR3020A006 | ml | TUBO HELICOIDAL GALVA JG INTRAFLEX AL-19x3000 CONAIRE D=800 | 0.34 | 496.89 | 168.94 |
| 4MCO920A011 | u | CODO GALVA 90º SEGMENTADO JG INTRAFLEX AL-19 CONAIRE D=800 | 0.071 | 445.31 | 31.62 |
| 4MCO420A011 | u | CODO GALVA 45º SEGMENTADO JG INTRAFLEX AL-19 CONAIRE D=800 | 0.03 | 255.47 | 7.66 |
| 4MTS920A011 | u | TE SIMPLE GALVA 90º SEGMENTADA JG INTRAFLEX AL-19 CONAIRE D=800 | 0.016 | 400.94 | 6.42 |
| 4MRC20A054 | u | REDUCCION CONCENTRICA GALVA SEGMENTADA JG INTRAFLEX AL-19 CONAIRE D=800/710 | 0.022 | 258.37 | 5.68 |
| 4MME20A011 | u | MANGUITO DE UNION GALVA SEGMENTADO JG INTRAFLEX AL-19 CONAIRE D=800 | 0.111 | 43.62 | 4.84 |
|  |  | Total |  |  | 225.16 |

**CCCIFA1980035** ml Cond CONAIRE JG INTRAFLEX AL-19 circular D=800 mm y 0,8 mm 35 pct figuras, simple pared helic
Precio: 247.79
Fabricación y suministro de conductos CONAIRE JG INTRAFLEX AL de geometría circular, tipo simple pared helicoidal de acero galvanizado en caliente, calidad del acero DX51D+Z250/275, de 800 mm de diámetro y 0,8 mm de espesor según norma XP E 51- 620, incorpora en su cara interior un aislamiento térmico de manta elastómera de 19 mm de espesor de celda cerrada adesivada por una de sus caras y con acabado en lamina aluminio en la otra, incluye parte proporcional estimada (35%) de accesorios circulares con sistema de unión por encaje fabricados con junta de goma encastadas en las bocas de conexión, que le confiere estanqueidad CLASE D. Se suministra en tramos 1, 1'50 y de 3m en función del espesor del aislamiento. Incluye certificado de fabricación y estanquidad al aire del sistema.

| Código | Ud | Descripción | Rendimiento | Precio | Importe |
|---|---|---|---|---|---|
| 4MMR3020A006 | ml | TUBO HELICOIDAL GALVA JG INTRAFLEX AL-19x3000 CONAIRE D=800 | 0.34 | 496.89 | 168.94 |
| 4MCO920A011 | u | CODO GALVA 90º SEGMENTADO JG INTRAFLEX AL-19 CONAIRE D=800 | 0.1 | 445.31 | 44.53 |
| 4MCO420A011 | u | CODO GALVA 45º SEGMENTADO JG INTRAFLEX AL-19 CONAIRE D=800 | 0.042 | 255.47 | 10.73 |
| 4MTS920A011 | u | TE SIMPLE GALVA 90º SEGMENTADA JG INTRAFLEX AL-19 CONAIRE D=800 | 0.022 | 400.94 | 8.82 |
| 4MRC20A054 | u | REDUCCION CONCENTRICA GALVA SEGMENTADA JG INTRAFLEX AL-19 CONAIRE D=800/710 | 0.031 | 258.37 | 8.01 |
| 4MME20A011 | u | MANGUITO DE UNION GALVA SEGMENTADO JG INTRAFLEX AL-19 CONAIRE D=800 | 0.155 | 43.62 | 6.76 |
|  |  | Total |  |  | 247.79 |

**CCCIFA1980045** ml Cond CONAIRE JG INTRAFLEX AL-19 circular D=800 mm y 0,8 mm 45 pct figuras, simple pared helic
Precio: 270.17
Fabricación y suministro de conductos CONAIRE JG INTRAFLEX AL de geometría circular, tipo simple pared helicoidal de acero galvanizado en caliente, calidad del acero DX51D+Z250/275, de 800 mm de diámetro y 0,8 mm de espesor según norma XP E 51- 620, incorpora en su cara interior un aislamiento térmico de manta elastómera de 19 mm de espesor de celda cerrada adesivada por una de sus caras y con acabado en lamina aluminio en la otra, incluye parte proporcional estimada (45%) de accesorios circulares con sistema de unión por encaje fabricados con junta de goma encastadas en las bocas de conexión, que le confiere estanqueidad CLASE D. Se suministra en tramos 1, 1'50 y de 3m en función del espesor del aislamiento. Incluye certificado de fabricación y estanquidad al aire del sistema.

| Código | Ud | Descripción | Rendimiento | Precio | Importe |
|---|---|---|---|---|---|
| 4MMR3020A006 | ml | TUBO HELICOIDAL GALVA JG INTRAFLEX AL-19x3000 CONAIRE D=800 | 0.34 | 496.89 | 168.94 |
| 4MCO920A011 | u | CODO GALVA 90º SEGMENTADO JG INTRAFLEX AL-19 CONAIRE D=800 | 0.129 | 445.31 | 57.44 |
| 4MCO420A011 | u | CODO GALVA 45º SEGMENTADO JG INTRAFLEX AL-19 CONAIRE D=800 | 0.054 | 255.47 | 13.80 |
| 4MTS920A011 | u | TE SIMPLE GALVA 90º SEGMENTADA JG INTRAFLEX AL-19 CONAIRE D=800 | 0.028 | 400.94 | 11.23 |
| 4MRC20A054 | u | REDUCCION CONCENTRICA GALVA SEGMENTADA JG INTRAFLEX AL-19 CONAIRE D=800/710 | 0.039 | 258.37 | 10.08 |
| 4MME20A011 | u | MANGUITO DE UNION GALVA SEGMENTADO JG INTRAFLEX AL-19 CONAIRE D=800 | 0.199 | 43.62 | 8.68 |
|  |  | Total |  |  | 270.17 |

**CCCIFA1980055** ml Cond CONAIRE JG INTRAFLEX AL-19 circular D=800 mm y 0,8 mm 55 pct figuras, simple pared helic
Precio: 292.78
Fabricación y suministro de conductos CONAIRE JG INTRAFLEX AL de geometría circular, tipo simple pared helicoidal de acero galvanizado en caliente, calidad del acero DX51D+Z250/275, de 800 mm de diámetro y 0,8 mm de espesor según norma XP E 51- 620, incorpora en su cara interior un aislamiento térmico de manta elastómera de 19 mm de espesor de celda cerrada adesivada por una de sus caras y con acabado en lamina aluminio en la otra, incluye parte proporcional estimada (55%) de accesorios circulares con sistema de unión por encaje fabricados con junta de goma encastadas en las bocas de conexión, que le confiere estanqueidad CLASE D. Se suministra en tramos 1, 1'50 y de 3m en función del espesor del aislamiento. Incluye certificado de fabricación y estanquidad al aire del sistema.

| Código | Ud | Descripción | Rendimiento | Precio | Importe |
|---|---|---|---|---|---|
| 4MMR3020A006 | ml | TUBO HELICOIDAL GALVA JG INTRAFLEX AL-19x3000 CONAIRE D=800 | 0.34 | 496.89 | 168.94 |
| 4MCO920A011 | u | CODO GALVA 90º SEGMENTADO JG INTRAFLEX AL-19 CONAIRE D=800 | 0.157 | 445.31 | 69.91 |
| 4MCO420A011 | u | CODO GALVA 45º SEGMENTADO JG INTRAFLEX AL-19 CONAIRE D=800 | 0.066 | 255.47 | 16.86 |
| 4MTS920A011 | u | TE SIMPLE GALVA 90º SEGMENTADA JG INTRAFLEX AL-19 CONAIRE D=800 | 0.035 | 400.94 | 14.03 |
| 4MRC20A054 | u | REDUCCION CONCENTRICA GALVA SEGMENTADA JG INTRAFLEX AL-19 CONAIRE D=800/710 | 0.048 | 258.37 | 12.40 |
| 4MME20A011 | u | MANGUITO DE UNION GALVA SEGMENTADO JG INTRAFLEX AL-19 CONAIRE D=800 | 0.244 | 43.62 | 10.64 |
|  |  | Total |  |  | 292.78 |

###### 04010302020204 Espesor 25 mm

###### CCCIFA25250 Intraflex AL 25 D=250 mm

**CCCIFA2525015** ml Cond CONAIRE JG INTRAFLEX AL-25 circular D=250 mm y 0,5 mm 15 pct figuras, simple pared helic
Precio: 63.72
Fabricación y suministro de conductos CONAIRE JG INTRAFLEX AL de geometría circular, tipo simple pared helicoidal de acero galvanizado en caliente, calidad del acero DX51D+Z250/275, de 250 mm de diámetro y 0,5 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR1525A001 | ml | TUBO HELICOIDAL GALVA JG INTRAFLEX AL-25x1500 CONAIRE D=250 | 0.667 | 86.12 | 57.44 |
| 4MCO925A001 | u | CODO GALVA 90º SEGMENTADO JG INTRAFLEX AL-25 CONAIRE D=250 | 0.043 | 67.15 | 2.89 |
| 4MCO425A001 | u | CODO GALVA 45º SEGMENTADO JG INTRAFLEX AL-25 CONAIRE D=250 | 0.018 | 46.67 | 0.84 |
| 4MTS925A001 | u | TE SIMPLE GALVA 90º SEGMENTADA JG INTRAFLEX AL-25 CONAIRE D=250 | 0.009 | 73.48 | 0.66 |
| 4MRC25A001 | u | REDUCCION CONCENTRICA GALVA SEGMENTADA JG INTRAFLEX AL-25 CONAIRE D=300/250 | 0.013 | 64.27 | 0.84 |
| 4MME25A001 | u | MANGUITO DE UNION GALVA SEGMENTADO JG INTRAFLEX AL-25 CONAIRE D=250 | 0.066 | 15.93 | 1.05 |
|  |  | Total |  |  | 63.72 |

**CCCIFA2525025** ml Cond CONAIRE JG INTRAFLEX AL-25 circular D=250 mm y 0,5 mm 25 pct figuras, simple pared helic
Precio: 67.97
Fabricación y suministro de conductos CONAIRE JG INTRAFLEX AL de geometría circular, tipo simple pared helicoidal de acero galvanizado en caliente, calidad del acero DX51D+Z250/275, de 250 mm de diámetro y 0,5 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR1525A001 | ml | TUBO HELICOIDAL GALVA JG INTRAFLEX AL-25x1500 CONAIRE D=250 | 0.667 | 86.12 | 57.44 |
| 4MCO925A001 | u | CODO GALVA 90º SEGMENTADO JG INTRAFLEX AL-25 CONAIRE D=250 | 0.071 | 67.15 | 4.77 |
| 4MCO425A001 | u | CODO GALVA 45º SEGMENTADO JG INTRAFLEX AL-25 CONAIRE D=250 | 0.03 | 46.67 | 1.40 |
| 4MTS925A001 | u | TE SIMPLE GALVA 90º SEGMENTADA JG INTRAFLEX AL-25 CONAIRE D=250 | 0.016 | 73.48 | 1.18 |
| 4MRC25A001 | u | REDUCCION CONCENTRICA GALVA SEGMENTADA JG INTRAFLEX AL-25 CONAIRE D=300/250 | 0.022 | 64.27 | 1.41 |
| 4MME25A001 | u | MANGUITO DE UNION GALVA SEGMENTADO JG INTRAFLEX AL-25 CONAIRE D=250 | 0.111 | 15.93 | 1.77 |
|  |  | Total |  |  | 67.97 |

**CCCIFA2525035** ml Cond CONAIRE JG INTRAFLEX AL-25 circular D=250 mm y 0,5 mm 35 pct figuras, simple pared helic
Precio: 72.2
Fabricación y suministro de conductos CONAIRE JG INTRAFLEX AL de geometría circular, tipo simple pared helicoidal de acero galvanizado en caliente, calidad del acero DX51D+Z250/275, de 250 mm de diámetro y 0,5 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR1525A001 | ml | TUBO HELICOIDAL GALVA JG INTRAFLEX AL-25x1500 CONAIRE D=250 | 0.667 | 86.12 | 57.44 |
| 4MCO925A001 | u | CODO GALVA 90º SEGMENTADO JG INTRAFLEX AL-25 CONAIRE D=250 | 0.1 | 67.15 | 6.72 |
| 4MCO425A001 | u | CODO GALVA 45º SEGMENTADO JG INTRAFLEX AL-25 CONAIRE D=250 | 0.042 | 46.67 | 1.96 |
| 4MTS925A001 | u | TE SIMPLE GALVA 90º SEGMENTADA JG INTRAFLEX AL-25 CONAIRE D=250 | 0.022 | 73.48 | 1.62 |
| 4MRC25A001 | u | REDUCCION CONCENTRICA GALVA SEGMENTADA JG INTRAFLEX AL-25 CONAIRE D=300/250 | 0.031 | 64.27 | 1.99 |
| 4MME25A001 | u | MANGUITO DE UNION GALVA SEGMENTADO JG INTRAFLEX AL-25 CONAIRE D=250 | 0.155 | 15.93 | 2.47 |
|  |  | Total |  |  | 72.2 |

**CCCIFA2525045** ml Cond CONAIRE JG INTRAFLEX AL-25 circular D=250 mm y 0,5 mm 45 pct figuras, simple pared helic
Precio: 76.36
Fabricación y suministro de conductos CONAIRE JG INTRAFLEX AL de geometría circular, tipo simple pared helicoidal de acero galvanizado en caliente, calidad del acero DX51D+Z250/275, de 250 mm de diámetro y 0,5 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR1525A001 | ml | TUBO HELICOIDAL GALVA JG INTRAFLEX AL-25x1500 CONAIRE D=250 | 0.667 | 86.12 | 57.44 |
| 4MCO925A001 | u | CODO GALVA 90º SEGMENTADO JG INTRAFLEX AL-25 CONAIRE D=250 | 0.129 | 67.15 | 8.66 |
| 4MCO425A001 | u | CODO GALVA 45º SEGMENTADO JG INTRAFLEX AL-25 CONAIRE D=250 | 0.054 | 46.67 | 2.52 |
| 4MTS925A001 | u | TE SIMPLE GALVA 90º SEGMENTADA JG INTRAFLEX AL-25 CONAIRE D=250 | 0.028 | 73.48 | 2.06 |
| 4MRC25A001 | u | REDUCCION CONCENTRICA GALVA SEGMENTADA JG INTRAFLEX AL-25 CONAIRE D=300/250 | 0.039 | 64.27 | 2.51 |
| 4MME25A001 | u | MANGUITO DE UNION GALVA SEGMENTADO JG INTRAFLEX AL-25 CONAIRE D=250 | 0.199 | 15.93 | 3.17 |
|  |  | Total |  |  | 76.36 |

**CCCIFA2525055** ml Cond CONAIRE JG INTRAFLEX AL-25 circular D=250 mm y 0,5 mm 55 pct figuras, simple pared helic
Precio: 80.6
Fabricación y suministro de conductos CONAIRE JG INTRAFLEX AL de geometría circular, tipo simple pared helicoidal de acero galvanizado en caliente, calidad del acero DX51D+Z250/275, de 250 mm de diámetro y 0,5 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR1525A001 | ml | TUBO HELICOIDAL GALVA JG INTRAFLEX AL-25x1500 CONAIRE D=250 | 0.667 | 86.12 | 57.44 |
| 4MCO925A001 | u | CODO GALVA 90º SEGMENTADO JG INTRAFLEX AL-25 CONAIRE D=250 | 0.157 | 67.15 | 10.54 |
| 4MCO425A001 | u | CODO GALVA 45º SEGMENTADO JG INTRAFLEX AL-25 CONAIRE D=250 | 0.066 | 46.67 | 3.08 |
| 4MTS925A001 | u | TE SIMPLE GALVA 90º SEGMENTADA JG INTRAFLEX AL-25 CONAIRE D=250 | 0.035 | 73.48 | 2.57 |
| 4MRC25A001 | u | REDUCCION CONCENTRICA GALVA SEGMENTADA JG INTRAFLEX AL-25 CONAIRE D=300/250 | 0.048 | 64.27 | 3.08 |
| 4MME25A001 | u | MANGUITO DE UNION GALVA SEGMENTADO JG INTRAFLEX AL-25 CONAIRE D=250 | 0.244 | 15.93 | 3.89 |
|  |  | Total |  |  | 80.6 |

###### CCCIFA25300 Intraflex AL 25 D=300 mm

**CCCIFA2530015** ml Cond CONAIRE JG INTRAFLEX AL-25 circular D=300 mm y 0,5 mm 15 pct figuras, simple pared helic
Precio: 74.86
Fabricación y suministro de conductos CONAIRE JG INTRAFLEX AL de geometría circular, tipo simple pared helicoidal de acero galvanizado en caliente, calidad del acero DX51D+Z250/275, de 300 mm de diámetro y 0,5 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR1525A002 | ml | TUBO HELICOIDAL GALVA JG INTRAFLEX AL-25x1500 CONAIRE D=300 | 0.667 | 101.59 | 67.76 |
| 4MCO925A002 | u | CODO GALVA 90º SEGMENTADO JG INTRAFLEX AL-25 CONAIRE D=300 | 0.043 | 75.02 | 3.23 |
| 4MCO425A002 | u | CODO GALVA 45º SEGMENTADO JG INTRAFLEX AL-25 CONAIRE D=300 | 0.018 | 50.74 | 0.91 |
| 4MTS925A002 | u | TE SIMPLE GALVA 90º SEGMENTADA JG INTRAFLEX AL-25 CONAIRE D=300 | 0.009 | 76.75 | 0.69 |
| 4MRC25A003 | u | REDUCCION CONCENTRICA GALVA SEGMENTADA JG INTRAFLEX AL-25 CONAIRE D=355/300 | 0.013 | 73.72 | 0.96 |
| 4MME25A002 | u | MANGUITO DE UNION GALVA SEGMENTADO JG INTRAFLEX AL-25 CONAIRE D=300 | 0.066 | 19.9 | 1.31 |
|  |  | Total |  |  | 74.86 |

**CCCIFA2530025** ml Cond CONAIRE JG INTRAFLEX AL-25 circular D=300 mm y 0,5 mm 25 pct figuras, simple pared helic
Precio: 79.67
Fabricación y suministro de conductos CONAIRE JG INTRAFLEX AL de geometría circular, tipo simple pared helicoidal de acero galvanizado en caliente, calidad del acero DX51D+Z250/275, de 300 mm de diámetro y 0,5 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR1525A002 | ml | TUBO HELICOIDAL GALVA JG INTRAFLEX AL-25x1500 CONAIRE D=300 | 0.667 | 101.59 | 67.76 |
| 4MCO925A002 | u | CODO GALVA 90º SEGMENTADO JG INTRAFLEX AL-25 CONAIRE D=300 | 0.071 | 75.02 | 5.33 |
| 4MCO425A002 | u | CODO GALVA 45º SEGMENTADO JG INTRAFLEX AL-25 CONAIRE D=300 | 0.03 | 50.74 | 1.52 |
| 4MTS925A002 | u | TE SIMPLE GALVA 90º SEGMENTADA JG INTRAFLEX AL-25 CONAIRE D=300 | 0.016 | 76.75 | 1.23 |
| 4MRC25A003 | u | REDUCCION CONCENTRICA GALVA SEGMENTADA JG INTRAFLEX AL-25 CONAIRE D=355/300 | 0.022 | 73.72 | 1.62 |
| 4MME25A002 | u | MANGUITO DE UNION GALVA SEGMENTADO JG INTRAFLEX AL-25 CONAIRE D=300 | 0.111 | 19.9 | 2.21 |
|  |  | Total |  |  | 79.67 |

**CCCIFA2530035** ml Cond CONAIRE JG INTRAFLEX AL-25 circular D=300 mm y 0,5 mm 35 pct figuras, simple pared helic
Precio: 84.45
Fabricación y suministro de conductos CONAIRE JG INTRAFLEX AL de geometría circular, tipo simple pared helicoidal de acero galvanizado en caliente, calidad del acero DX51D+Z250/275, de 300 mm de diámetro y 0,5 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR1525A002 | ml | TUBO HELICOIDAL GALVA JG INTRAFLEX AL-25x1500 CONAIRE D=300 | 0.667 | 101.59 | 67.76 |
| 4MCO925A002 | u | CODO GALVA 90º SEGMENTADO JG INTRAFLEX AL-25 CONAIRE D=300 | 0.1 | 75.02 | 7.50 |
| 4MCO425A002 | u | CODO GALVA 45º SEGMENTADO JG INTRAFLEX AL-25 CONAIRE D=300 | 0.042 | 50.74 | 2.13 |
| 4MTS925A002 | u | TE SIMPLE GALVA 90º SEGMENTADA JG INTRAFLEX AL-25 CONAIRE D=300 | 0.022 | 76.75 | 1.69 |
| 4MRC25A003 | u | REDUCCION CONCENTRICA GALVA SEGMENTADA JG INTRAFLEX AL-25 CONAIRE D=355/300 | 0.031 | 73.72 | 2.29 |
| 4MME25A002 | u | MANGUITO DE UNION GALVA SEGMENTADO JG INTRAFLEX AL-25 CONAIRE D=300 | 0.155 | 19.9 | 3.08 |
|  |  | Total |  |  | 84.45 |

**CCCIFA2530045** ml Cond CONAIRE JG INTRAFLEX AL-25 circular D=300 mm y 0,5 mm 45 pct figuras, simple pared helic
Precio: 89.17
Fabricación y suministro de conductos CONAIRE JG INTRAFLEX AL de geometría circular, tipo simple pared helicoidal de acero galvanizado en caliente, calidad del acero DX51D+Z250/275, de 300 mm de diámetro y 0,5 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR1525A002 | ml | TUBO HELICOIDAL GALVA JG INTRAFLEX AL-25x1500 CONAIRE D=300 | 0.667 | 101.59 | 67.76 |
| 4MCO925A002 | u | CODO GALVA 90º SEGMENTADO JG INTRAFLEX AL-25 CONAIRE D=300 | 0.129 | 75.02 | 9.68 |
| 4MCO425A002 | u | CODO GALVA 45º SEGMENTADO JG INTRAFLEX AL-25 CONAIRE D=300 | 0.054 | 50.74 | 2.74 |
| 4MTS925A002 | u | TE SIMPLE GALVA 90º SEGMENTADA JG INTRAFLEX AL-25 CONAIRE D=300 | 0.028 | 76.75 | 2.15 |
| 4MRC25A003 | u | REDUCCION CONCENTRICA GALVA SEGMENTADA JG INTRAFLEX AL-25 CONAIRE D=355/300 | 0.039 | 73.72 | 2.88 |
| 4MME25A002 | u | MANGUITO DE UNION GALVA SEGMENTADO JG INTRAFLEX AL-25 CONAIRE D=300 | 0.199 | 19.9 | 3.96 |
|  |  | Total |  |  | 89.17 |

**CCCIFA2530055** ml Cond CONAIRE JG INTRAFLEX AL-25 circular D=300 mm y 0,5 mm 55 pct figuras, simple pared helic
Precio: 93.98
Fabricación y suministro de conductos CONAIRE JG INTRAFLEX AL de geometría circular, tipo simple pared helicoidal de acero galvanizado en caliente, calidad del acero DX51D+Z250/275, de 300 mm de diámetro y 0,5 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR1525A002 | ml | TUBO HELICOIDAL GALVA JG INTRAFLEX AL-25x1500 CONAIRE D=300 | 0.667 | 101.59 | 67.76 |
| 4MCO925A002 | u | CODO GALVA 90º SEGMENTADO JG INTRAFLEX AL-25 CONAIRE D=300 | 0.157 | 75.02 | 11.78 |
| 4MCO425A002 | u | CODO GALVA 45º SEGMENTADO JG INTRAFLEX AL-25 CONAIRE D=300 | 0.066 | 50.74 | 3.35 |
| 4MTS925A002 | u | TE SIMPLE GALVA 90º SEGMENTADA JG INTRAFLEX AL-25 CONAIRE D=300 | 0.035 | 76.75 | 2.69 |
| 4MRC25A003 | u | REDUCCION CONCENTRICA GALVA SEGMENTADA JG INTRAFLEX AL-25 CONAIRE D=355/300 | 0.048 | 73.72 | 3.54 |
| 4MME25A002 | u | MANGUITO DE UNION GALVA SEGMENTADO JG INTRAFLEX AL-25 CONAIRE D=300 | 0.244 | 19.9 | 4.86 |
|  |  | Total |  |  | 93.98 |

###### CCCIFA25355 Intraflex AL 25 D=355 mm

**CCCIFA2535515** ml Cond CONAIRE JG INTRAFLEX AL-25 circular D=355 mm y 0,6mm 15 pct figuras, simple pared helic
Precio: 85.88
Fabricación y suministro de conductos CONAIRE JG INTRAFLEX AL de geometría circular, tipo simple pared helicoidal de acero galvanizado en caliente, calidad del acero DX51D+Z250/275, de 355 mm de diámetro y 0,6 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR1525A003 | ml | TUBO HELICOIDAL GALVA JG INTRAFLEX AL-25x1500 CONAIRE D=355 | 0.667 | 114.68 | 76.49 |
| 4MCO925A003 | u | CODO GALVA 90º SEGMENTADO JG INTRAFLEX AL-25 CONAIRE D=355 | 0.043 | 104.71 | 4.50 |
| 4MCO425A003 | u | CODO GALVA 45º SEGMENTADO JG INTRAFLEX AL-25 CONAIRE D=355 | 0.018 | 67.55 | 1.22 |
| 4MTS925A003 | u | TE SIMPLE GALVA 90º SEGMENTADA JG INTRAFLEX AL-25 CONAIRE D=355 | 0.009 | 107.92 | 0.97 |
| 4MRC25A006 | u | REDUCCION CONCENTRICA GALVA SEGMENTADA JG INTRAFLEX AL-25 CONAIRE D=400/355 | 0.013 | 94.95 | 1.23 |
| 4MME25A003 | u | MANGUITO DE UNION GALVA SEGMENTADO JG INTRAFLEX AL-25 CONAIRE D=355 | 0.066 | 22.3 | 1.47 |
|  |  | Total |  |  | 85.88 |

**CCCIFA2535525** ml Cond CONAIRE JG INTRAFLEX AL-25 circular D=355 mm y 0,6mm 25 pct figuras, simple pared helic
Precio: 92.25
Fabricación y suministro de conductos CONAIRE JG INTRAFLEX AL de geometría circular, tipo simple pared helicoidal de acero galvanizado en caliente, calidad del acero DX51D+Z250/275, de 355 mm de diámetro y 0,6 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR1525A003 | ml | TUBO HELICOIDAL GALVA JG INTRAFLEX AL-25x1500 CONAIRE D=355 | 0.667 | 114.68 | 76.49 |
| 4MCO925A003 | u | CODO GALVA 90º SEGMENTADO JG INTRAFLEX AL-25 CONAIRE D=355 | 0.071 | 104.71 | 7.43 |
| 4MCO425A003 | u | CODO GALVA 45º SEGMENTADO JG INTRAFLEX AL-25 CONAIRE D=355 | 0.03 | 67.55 | 2.03 |
| 4MTS925A003 | u | TE SIMPLE GALVA 90º SEGMENTADA JG INTRAFLEX AL-25 CONAIRE D=355 | 0.016 | 107.92 | 1.73 |
| 4MRC25A006 | u | REDUCCION CONCENTRICA GALVA SEGMENTADA JG INTRAFLEX AL-25 CONAIRE D=400/355 | 0.022 | 94.95 | 2.09 |
| 4MME25A003 | u | MANGUITO DE UNION GALVA SEGMENTADO JG INTRAFLEX AL-25 CONAIRE D=355 | 0.111 | 22.3 | 2.48 |
|  |  | Total |  |  | 92.25 |

**CCCIFA2535535** ml Cond CONAIRE JG INTRAFLEX AL-25 circular D=355 mm y 0,6mm 35 pct figuras, simple pared helic
Precio: 98.57
Fabricación y suministro de conductos CONAIRE JG INTRAFLEX AL de geometría circular, tipo simple pared helicoidal de acero galvanizado en caliente, calidad del acero DX51D+Z250/275, de 355 mm de diámetro y 0,6 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR1525A003 | ml | TUBO HELICOIDAL GALVA JG INTRAFLEX AL-25x1500 CONAIRE D=355 | 0.667 | 114.68 | 76.49 |
| 4MCO925A003 | u | CODO GALVA 90º SEGMENTADO JG INTRAFLEX AL-25 CONAIRE D=355 | 0.1 | 104.71 | 10.47 |
| 4MCO425A003 | u | CODO GALVA 45º SEGMENTADO JG INTRAFLEX AL-25 CONAIRE D=355 | 0.042 | 67.55 | 2.84 |
| 4MTS925A003 | u | TE SIMPLE GALVA 90º SEGMENTADA JG INTRAFLEX AL-25 CONAIRE D=355 | 0.022 | 107.92 | 2.37 |
| 4MRC25A006 | u | REDUCCION CONCENTRICA GALVA SEGMENTADA JG INTRAFLEX AL-25 CONAIRE D=400/355 | 0.031 | 94.95 | 2.94 |
| 4MME25A003 | u | MANGUITO DE UNION GALVA SEGMENTADO JG INTRAFLEX AL-25 CONAIRE D=355 | 0.155 | 22.3 | 3.46 |
|  |  | Total |  |  | 98.57 |

**CCCIFA2535545** ml Cond CONAIRE JG INTRAFLEX AL-25 circular D=355 mm y 0,6mm 45 pct figuras, simple pared helic
Precio: 104.81
Fabricación y suministro de conductos CONAIRE JG INTRAFLEX AL de geometría circular, tipo simple pared helicoidal de acero galvanizado en caliente, calidad del acero DX51D+Z250/275, de 355 mm de diámetro y 0,6 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR1525A003 | ml | TUBO HELICOIDAL GALVA JG INTRAFLEX AL-25x1500 CONAIRE D=355 | 0.667 | 114.68 | 76.49 |
| 4MCO925A003 | u | CODO GALVA 90º SEGMENTADO JG INTRAFLEX AL-25 CONAIRE D=355 | 0.129 | 104.71 | 13.51 |
| 4MCO425A003 | u | CODO GALVA 45º SEGMENTADO JG INTRAFLEX AL-25 CONAIRE D=355 | 0.054 | 67.55 | 3.65 |
| 4MTS925A003 | u | TE SIMPLE GALVA 90º SEGMENTADA JG INTRAFLEX AL-25 CONAIRE D=355 | 0.028 | 107.92 | 3.02 |
| 4MRC25A006 | u | REDUCCION CONCENTRICA GALVA SEGMENTADA JG INTRAFLEX AL-25 CONAIRE D=400/355 | 0.039 | 94.95 | 3.70 |
| 4MME25A003 | u | MANGUITO DE UNION GALVA SEGMENTADO JG INTRAFLEX AL-25 CONAIRE D=355 | 0.199 | 22.3 | 4.44 |
|  |  | Total |  |  | 104.81 |

**CCCIFA2535555** ml Cond CONAIRE JG INTRAFLEX AL-25 circular D=355 mm y 0,6mm 55 pct figuras, simple pared helic
Precio: 111.17
Fabricación y suministro de conductos CONAIRE JG INTRAFLEX AL de geometría circular, tipo simple pared helicoidal de acero galvanizado en caliente, calidad del acero DX51D+Z250/275, de 355 mm de diámetro y 0,6 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR1525A003 | ml | TUBO HELICOIDAL GALVA JG INTRAFLEX AL-25x1500 CONAIRE D=355 | 0.667 | 114.68 | 76.49 |
| 4MCO925A003 | u | CODO GALVA 90º SEGMENTADO JG INTRAFLEX AL-25 CONAIRE D=355 | 0.157 | 104.71 | 16.44 |
| 4MCO425A003 | u | CODO GALVA 45º SEGMENTADO JG INTRAFLEX AL-25 CONAIRE D=355 | 0.066 | 67.55 | 4.46 |
| 4MTS925A003 | u | TE SIMPLE GALVA 90º SEGMENTADA JG INTRAFLEX AL-25 CONAIRE D=355 | 0.035 | 107.92 | 3.78 |
| 4MRC25A006 | u | REDUCCION CONCENTRICA GALVA SEGMENTADA JG INTRAFLEX AL-25 CONAIRE D=400/355 | 0.048 | 94.95 | 4.56 |
| 4MME25A003 | u | MANGUITO DE UNION GALVA SEGMENTADO JG INTRAFLEX AL-25 CONAIRE D=355 | 0.244 | 22.3 | 5.44 |
|  |  | Total |  |  | 111.17 |

###### CCCIFA25400 Intraflex AL 25 D=400 mm

**CCCIFA2540015** ml Cond CONAIRE JG INTRAFLEX AL-25 circular D=400 mm y 0,6 mm 15 pct figuras, simple pared helic
Precio: 107.92
Fabricación y suministro de conductos CONAIRE JG INTRAFLEX AL de geometría circular, tipo simple pared helicoidal de acero galvanizado en caliente, calidad del acero DX51D+Z250/275, de 400 mm de diámetro y 0,6 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR1525A004 | ml | TUBO HELICOIDAL GALVA JG INTRAFLEX AL-25x1500 CONAIRE D=400 | 0.667 | 145.05 | 96.75 |
| 4MCO925A004 | u | CODO GALVA 90º SEGMENTADO JG INTRAFLEX AL-25 CONAIRE D=400 | 0.043 | 127.39 | 5.48 |
| 4MCO425A004 | u | CODO GALVA 45º SEGMENTADO JG INTRAFLEX AL-25 CONAIRE D=400 | 0.018 | 81.03 | 1.46 |
| 4MTS925A004 | u | TE SIMPLE GALVA 90º SEGMENTADA JG INTRAFLEX AL-25 CONAIRE D=400 | 0.009 | 131.38 | 1.18 |
| 4MRC25A010 | u | REDUCCION CONCENTRICA GALVA SEGMENTADA JG INTRAFLEX AL-25 CONAIRE D=450/400 | 0.013 | 106.55 | 1.39 |
| 4MME25A004 | u | MANGUITO DE UNION GALVA SEGMENTADO JG INTRAFLEX AL-25 CONAIRE D=400 | 0.066 | 25.21 | 1.66 |
|  |  | Total |  |  | 107.92 |

**CCCIFA2540025** ml Cond CONAIRE JG INTRAFLEX AL-25 circular D=400 mm y 0,6 mm 25 pct figuras, simple pared helic
Precio: 115.46
Fabricación y suministro de conductos CONAIRE JG INTRAFLEX AL de geometría circular, tipo simple pared helicoidal de acero galvanizado en caliente, calidad del acero DX51D+Z250/275, de 400 mm de diámetro y 0,6 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR1525A004 | ml | TUBO HELICOIDAL GALVA JG INTRAFLEX AL-25x1500 CONAIRE D=400 | 0.667 | 145.05 | 96.75 |
| 4MCO925A004 | u | CODO GALVA 90º SEGMENTADO JG INTRAFLEX AL-25 CONAIRE D=400 | 0.071 | 127.39 | 9.04 |
| 4MCO425A004 | u | CODO GALVA 45º SEGMENTADO JG INTRAFLEX AL-25 CONAIRE D=400 | 0.03 | 81.03 | 2.43 |
| 4MTS925A004 | u | TE SIMPLE GALVA 90º SEGMENTADA JG INTRAFLEX AL-25 CONAIRE D=400 | 0.016 | 131.38 | 2.10 |
| 4MRC25A010 | u | REDUCCION CONCENTRICA GALVA SEGMENTADA JG INTRAFLEX AL-25 CONAIRE D=450/400 | 0.022 | 106.55 | 2.34 |
| 4MME25A004 | u | MANGUITO DE UNION GALVA SEGMENTADO JG INTRAFLEX AL-25 CONAIRE D=400 | 0.111 | 25.21 | 2.80 |
|  |  | Total |  |  | 115.46 |

**CCCIFA2540035** ml Cond CONAIRE JG INTRAFLEX AL-25 circular D=400 mm y 0,6 mm 35 pct figuras, simple pared helic
Precio: 122.99
Fabricación y suministro de conductos CONAIRE JG INTRAFLEX AL de geometría circular, tipo simple pared helicoidal de acero galvanizado en caliente, calidad del acero DX51D+Z250/275, de 400 mm de diámetro y 0,6 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR1525A004 | ml | TUBO HELICOIDAL GALVA JG INTRAFLEX AL-25x1500 CONAIRE D=400 | 0.667 | 145.05 | 96.75 |
| 4MCO925A004 | u | CODO GALVA 90º SEGMENTADO JG INTRAFLEX AL-25 CONAIRE D=400 | 0.1 | 127.39 | 12.74 |
| 4MCO425A004 | u | CODO GALVA 45º SEGMENTADO JG INTRAFLEX AL-25 CONAIRE D=400 | 0.042 | 81.03 | 3.40 |
| 4MTS925A004 | u | TE SIMPLE GALVA 90º SEGMENTADA JG INTRAFLEX AL-25 CONAIRE D=400 | 0.022 | 131.38 | 2.89 |
| 4MRC25A010 | u | REDUCCION CONCENTRICA GALVA SEGMENTADA JG INTRAFLEX AL-25 CONAIRE D=450/400 | 0.031 | 106.55 | 3.30 |
| 4MME25A004 | u | MANGUITO DE UNION GALVA SEGMENTADO JG INTRAFLEX AL-25 CONAIRE D=400 | 0.155 | 25.21 | 3.91 |
|  |  | Total |  |  | 122.99 |

**CCCIFA2540045** ml Cond CONAIRE JG INTRAFLEX AL-25 circular D=400 mm y 0,6 mm 45 pct figuras, simple pared helic
Precio: 130.42
Fabricación y suministro de conductos CONAIRE JG INTRAFLEX AL de geometría circular, tipo simple pared helicoidal de acero galvanizado en caliente, calidad del acero DX51D+Z250/275, de 400 mm de diámetro y 0,6 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR1525A004 | ml | TUBO HELICOIDAL GALVA JG INTRAFLEX AL-25x1500 CONAIRE D=400 | 0.667 | 145.05 | 96.75 |
| 4MCO925A004 | u | CODO GALVA 90º SEGMENTADO JG INTRAFLEX AL-25 CONAIRE D=400 | 0.129 | 127.39 | 16.43 |
| 4MCO425A004 | u | CODO GALVA 45º SEGMENTADO JG INTRAFLEX AL-25 CONAIRE D=400 | 0.054 | 81.03 | 4.38 |
| 4MTS925A004 | u | TE SIMPLE GALVA 90º SEGMENTADA JG INTRAFLEX AL-25 CONAIRE D=400 | 0.028 | 131.38 | 3.68 |
| 4MRC25A010 | u | REDUCCION CONCENTRICA GALVA SEGMENTADA JG INTRAFLEX AL-25 CONAIRE D=450/400 | 0.039 | 106.55 | 4.16 |
| 4MME25A004 | u | MANGUITO DE UNION GALVA SEGMENTADO JG INTRAFLEX AL-25 CONAIRE D=400 | 0.199 | 25.21 | 5.02 |
|  |  | Total |  |  | 130.42 |

**CCCIFA2540055** ml Cond CONAIRE JG INTRAFLEX AL-25 circular D=400 mm y 0,6 mm 55 pct figuras, simple pared helic
Precio: 137.96
Fabricación y suministro de conductos CONAIRE JG INTRAFLEX AL de geometría circular, tipo simple pared helicoidal de acero galvanizado en caliente, calidad del acero DX51D+Z250/275, de 400 mm de diámetro y 0,6 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR1525A004 | ml | TUBO HELICOIDAL GALVA JG INTRAFLEX AL-25x1500 CONAIRE D=400 | 0.667 | 145.05 | 96.75 |
| 4MCO925A004 | u | CODO GALVA 90º SEGMENTADO JG INTRAFLEX AL-25 CONAIRE D=400 | 0.157 | 127.39 | 20.00 |
| 4MCO425A004 | u | CODO GALVA 45º SEGMENTADO JG INTRAFLEX AL-25 CONAIRE D=400 | 0.066 | 81.03 | 5.35 |
| 4MTS925A004 | u | TE SIMPLE GALVA 90º SEGMENTADA JG INTRAFLEX AL-25 CONAIRE D=400 | 0.035 | 131.38 | 4.60 |
| 4MRC25A010 | u | REDUCCION CONCENTRICA GALVA SEGMENTADA JG INTRAFLEX AL-25 CONAIRE D=450/400 | 0.048 | 106.55 | 5.11 |
| 4MME25A004 | u | MANGUITO DE UNION GALVA SEGMENTADO JG INTRAFLEX AL-25 CONAIRE D=400 | 0.244 | 25.21 | 6.15 |
|  |  | Total |  |  | 137.96 |

###### CCCIFA25450 Intraflex AL 25 D=450 mm

**CCCIFA2545015** ml Cond CONAIRE JG INTRAFLEX AL-25 circular D=450 mm y 0,6 mm 15 pct figuras, simple pared helic
Precio: 121.31
Fabricación y suministro de conductos CONAIRE JG INTRAFLEX AL de geometría circular, tipo simple pared helicoidal de acero galvanizado en caliente, calidad del acero DX51D+Z250/275, de 450 mm de diámetro y 0,6 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR1525A005 | ml | TUBO HELICOIDAL GALVA JG INTRAFLEX AL-25x1500 CONAIRE D=450 | 0.667 | 162.42 | 108.33 |
| 4MCO925A005 | u | CODO GALVA 90º SEGMENTADO JG INTRAFLEX AL-25 CONAIRE D=450 | 0.043 | 152.01 | 6.54 |
| 4MCO425A005 | u | CODO GALVA 45º SEGMENTADO JG INTRAFLEX AL-25 CONAIRE D=450 | 0.018 | 94.62 | 1.70 |
| 4MTS925A005 | u | TE SIMPLE GALVA 90º SEGMENTADA JG INTRAFLEX AL-25 CONAIRE D=450 | 0.009 | 144.35 | 1.30 |
| 4MRC25A015 | u | REDUCCION CONCENTRICA GALVA SEGMENTADA JG INTRAFLEX AL-25 CONAIRE D=500/450 | 0.013 | 127.12 | 1.65 |
| 4MME25A005 | u | MANGUITO DE UNION GALVA SEGMENTADO JG INTRAFLEX AL-25 CONAIRE D=450 | 0.066 | 27.16 | 1.79 |
|  |  | Total |  |  | 121.31 |

**CCCIFA2545025** ml Cond CONAIRE JG INTRAFLEX AL-25 circular D=450 mm y 0,6 mm 25 pct figuras, simple pared helic
Precio: 130.08
Fabricación y suministro de conductos CONAIRE JG INTRAFLEX AL de geometría circular, tipo simple pared helicoidal de acero galvanizado en caliente, calidad del acero DX51D+Z250/275, de 450 mm de diámetro y 0,6 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR1525A005 | ml | TUBO HELICOIDAL GALVA JG INTRAFLEX AL-25x1500 CONAIRE D=450 | 0.667 | 162.42 | 108.33 |
| 4MCO925A005 | u | CODO GALVA 90º SEGMENTADO JG INTRAFLEX AL-25 CONAIRE D=450 | 0.071 | 152.01 | 10.79 |
| 4MCO425A005 | u | CODO GALVA 45º SEGMENTADO JG INTRAFLEX AL-25 CONAIRE D=450 | 0.03 | 94.62 | 2.84 |
| 4MTS925A005 | u | TE SIMPLE GALVA 90º SEGMENTADA JG INTRAFLEX AL-25 CONAIRE D=450 | 0.016 | 144.35 | 2.31 |
| 4MRC25A015 | u | REDUCCION CONCENTRICA GALVA SEGMENTADA JG INTRAFLEX AL-25 CONAIRE D=500/450 | 0.022 | 127.12 | 2.80 |
| 4MME25A005 | u | MANGUITO DE UNION GALVA SEGMENTADO JG INTRAFLEX AL-25 CONAIRE D=450 | 0.111 | 27.16 | 3.01 |
|  |  | Total |  |  | 130.08 |

**CCCIFA2545035** ml Cond CONAIRE JG INTRAFLEX AL-25 circular D=450 mm y 0,6 mm 35 pct figuras, simple pared helic
Precio: 138.83
Fabricación y suministro de conductos CONAIRE JG INTRAFLEX AL de geometría circular, tipo simple pared helicoidal de acero galvanizado en caliente, calidad del acero DX51D+Z250/275, de 450 mm de diámetro y 0,6 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR1525A005 | ml | TUBO HELICOIDAL GALVA JG INTRAFLEX AL-25x1500 CONAIRE D=450 | 0.667 | 162.42 | 108.33 |
| 4MCO925A005 | u | CODO GALVA 90º SEGMENTADO JG INTRAFLEX AL-25 CONAIRE D=450 | 0.1 | 152.01 | 15.20 |
| 4MCO425A005 | u | CODO GALVA 45º SEGMENTADO JG INTRAFLEX AL-25 CONAIRE D=450 | 0.042 | 94.62 | 3.97 |
| 4MTS925A005 | u | TE SIMPLE GALVA 90º SEGMENTADA JG INTRAFLEX AL-25 CONAIRE D=450 | 0.022 | 144.35 | 3.18 |
| 4MRC25A015 | u | REDUCCION CONCENTRICA GALVA SEGMENTADA JG INTRAFLEX AL-25 CONAIRE D=500/450 | 0.031 | 127.12 | 3.94 |
| 4MME25A005 | u | MANGUITO DE UNION GALVA SEGMENTADO JG INTRAFLEX AL-25 CONAIRE D=450 | 0.155 | 27.16 | 4.21 |
|  |  | Total |  |  | 138.83 |

**CCCIFA2545045** ml Cond CONAIRE JG INTRAFLEX AL-25 circular D=450 mm y 0,6 mm 45 pct figuras, simple pared helic
Precio: 147.45
Fabricación y suministro de conductos CONAIRE JG INTRAFLEX AL de geometría circular, tipo simple pared helicoidal de acero galvanizado en caliente, calidad del acero DX51D+Z250/275, de 450 mm de diámetro y 0,6 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR1525A005 | ml | TUBO HELICOIDAL GALVA JG INTRAFLEX AL-25x1500 CONAIRE D=450 | 0.667 | 162.42 | 108.33 |
| 4MCO925A005 | u | CODO GALVA 90º SEGMENTADO JG INTRAFLEX AL-25 CONAIRE D=450 | 0.129 | 152.01 | 19.61 |
| 4MCO425A005 | u | CODO GALVA 45º SEGMENTADO JG INTRAFLEX AL-25 CONAIRE D=450 | 0.054 | 94.62 | 5.11 |
| 4MTS925A005 | u | TE SIMPLE GALVA 90º SEGMENTADA JG INTRAFLEX AL-25 CONAIRE D=450 | 0.028 | 144.35 | 4.04 |
| 4MRC25A015 | u | REDUCCION CONCENTRICA GALVA SEGMENTADA JG INTRAFLEX AL-25 CONAIRE D=500/450 | 0.039 | 127.12 | 4.96 |
| 4MME25A005 | u | MANGUITO DE UNION GALVA SEGMENTADO JG INTRAFLEX AL-25 CONAIRE D=450 | 0.199 | 27.16 | 5.40 |
|  |  | Total |  |  | 147.45 |

**CCCIFA2545055** ml Cond CONAIRE JG INTRAFLEX AL-25 circular D=450 mm y 0,6 mm 55 pct figuras, simple pared helic
Precio: 156.22
Fabricación y suministro de conductos CONAIRE JG INTRAFLEX AL de geometría circular, tipo simple pared helicoidal de acero galvanizado en caliente, calidad del acero DX51D+Z250/275, de 450 mm de diámetro y 0,6 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR1525A005 | ml | TUBO HELICOIDAL GALVA JG INTRAFLEX AL-25x1500 CONAIRE D=450 | 0.667 | 162.42 | 108.33 |
| 4MCO925A005 | u | CODO GALVA 90º SEGMENTADO JG INTRAFLEX AL-25 CONAIRE D=450 | 0.157 | 152.01 | 23.87 |
| 4MCO425A005 | u | CODO GALVA 45º SEGMENTADO JG INTRAFLEX AL-25 CONAIRE D=450 | 0.066 | 94.62 | 6.24 |
| 4MTS925A005 | u | TE SIMPLE GALVA 90º SEGMENTADA JG INTRAFLEX AL-25 CONAIRE D=450 | 0.035 | 144.35 | 5.05 |
| 4MRC25A015 | u | REDUCCION CONCENTRICA GALVA SEGMENTADA JG INTRAFLEX AL-25 CONAIRE D=500/450 | 0.048 | 127.12 | 6.10 |
| 4MME25A005 | u | MANGUITO DE UNION GALVA SEGMENTADO JG INTRAFLEX AL-25 CONAIRE D=450 | 0.244 | 27.16 | 6.63 |
|  |  | Total |  |  | 156.22 |

###### CCCIFA25500 Intraflex AL 25 D=500 mm

**CCCIFA2550015** ml Cond CONAIRE JG INTRAFLEX AL-25 circular D=500 mm y 0,7 mm 15 pct figuras, simple pared helic
Precio: 136.21
Fabricación y suministro de conductos CONAIRE JG INTRAFLEX AL de geometría circular, tipo simple pared helicoidal de acero galvanizado en caliente, calidad del acero DX51D+Z250/275, de 500 mm de diámetro y 0,7 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR1525A006 | ml | TUBO HELICOIDAL GALVA JG INTRAFLEX AL-25x1500 CONAIRE D=500 | 0.667 | 179.94 | 120.02 |
| 4MCO925A006 | u | CODO GALVA 90º SEGMENTADO JG INTRAFLEX AL-25 CONAIRE D=500 | 0.043 | 195.38 | 8.40 |
| 4MCO425A006 | u | CODO GALVA 45º SEGMENTADO JG INTRAFLEX AL-25 CONAIRE D=500 | 0.018 | 113.9 | 2.05 |
| 4MTS925A006 | u | TE SIMPLE GALVA 90º SEGMENTADA JG INTRAFLEX AL-25 CONAIRE D=500 | 0.009 | 189.19 | 1.70 |
| 4MRC25A021 | u | REDUCCION CONCENTRICA GALVA SEGMENTADA JG INTRAFLEX AL-25 CONAIRE D=560/500 | 0.013 | 159.27 | 2.07 |
| 4MME25A006 | u | MANGUITO DE UNION GALVA SEGMENTADO JG INTRAFLEX AL-25 CONAIRE D=500 | 0.066 | 29.9 | 1.97 |
|  |  | Total |  |  | 136.21 |

**CCCIFA2550025** ml Cond CONAIRE JG INTRAFLEX AL-25 circular D=500 mm y 0,7 mm 25 pct figuras, simple pared helic
Precio: 147.16
Fabricación y suministro de conductos CONAIRE JG INTRAFLEX AL de geometría circular, tipo simple pared helicoidal de acero galvanizado en caliente, calidad del acero DX51D+Z250/275, de 500 mm de diámetro y 0,7 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR1525A006 | ml | TUBO HELICOIDAL GALVA JG INTRAFLEX AL-25x1500 CONAIRE D=500 | 0.667 | 179.94 | 120.02 |
| 4MCO925A006 | u | CODO GALVA 90º SEGMENTADO JG INTRAFLEX AL-25 CONAIRE D=500 | 0.071 | 195.38 | 13.87 |
| 4MCO425A006 | u | CODO GALVA 45º SEGMENTADO JG INTRAFLEX AL-25 CONAIRE D=500 | 0.03 | 113.9 | 3.42 |
| 4MTS925A006 | u | TE SIMPLE GALVA 90º SEGMENTADA JG INTRAFLEX AL-25 CONAIRE D=500 | 0.016 | 189.19 | 3.03 |
| 4MRC25A021 | u | REDUCCION CONCENTRICA GALVA SEGMENTADA JG INTRAFLEX AL-25 CONAIRE D=560/500 | 0.022 | 159.27 | 3.50 |
| 4MME25A006 | u | MANGUITO DE UNION GALVA SEGMENTADO JG INTRAFLEX AL-25 CONAIRE D=500 | 0.111 | 29.9 | 3.32 |
|  |  | Total |  |  | 147.16 |

**CCCIFA2550035** ml Cond CONAIRE JG INTRAFLEX AL-25 circular D=500 mm y 0,7 mm 35 pct figuras, simple pared helic
Precio: 158.07
Fabricación y suministro de conductos CONAIRE JG INTRAFLEX AL de geometría circular, tipo simple pared helicoidal de acero galvanizado en caliente, calidad del acero DX51D+Z250/275, de 500 mm de diámetro y 0,7 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR1525A006 | ml | TUBO HELICOIDAL GALVA JG INTRAFLEX AL-25x1500 CONAIRE D=500 | 0.667 | 179.94 | 120.02 |
| 4MCO925A006 | u | CODO GALVA 90º SEGMENTADO JG INTRAFLEX AL-25 CONAIRE D=500 | 0.1 | 195.38 | 19.54 |
| 4MCO425A006 | u | CODO GALVA 45º SEGMENTADO JG INTRAFLEX AL-25 CONAIRE D=500 | 0.042 | 113.9 | 4.78 |
| 4MTS925A006 | u | TE SIMPLE GALVA 90º SEGMENTADA JG INTRAFLEX AL-25 CONAIRE D=500 | 0.022 | 189.19 | 4.16 |
| 4MRC25A021 | u | REDUCCION CONCENTRICA GALVA SEGMENTADA JG INTRAFLEX AL-25 CONAIRE D=560/500 | 0.031 | 159.27 | 4.94 |
| 4MME25A006 | u | MANGUITO DE UNION GALVA SEGMENTADO JG INTRAFLEX AL-25 CONAIRE D=500 | 0.155 | 29.9 | 4.63 |
|  |  | Total |  |  | 158.07 |

**CCCIFA2550045** ml Cond CONAIRE JG INTRAFLEX AL-25 circular D=500 mm y 0,7 mm 45 pct figuras, simple pared helic
Precio: 168.83
Fabricación y suministro de conductos CONAIRE JG INTRAFLEX AL de geometría circular, tipo simple pared helicoidal de acero galvanizado en caliente, calidad del acero DX51D+Z250/275, de 500 mm de diámetro y 0,7 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR1525A006 | ml | TUBO HELICOIDAL GALVA JG INTRAFLEX AL-25x1500 CONAIRE D=500 | 0.667 | 179.94 | 120.02 |
| 4MCO925A006 | u | CODO GALVA 90º SEGMENTADO JG INTRAFLEX AL-25 CONAIRE D=500 | 0.129 | 195.38 | 25.20 |
| 4MCO425A006 | u | CODO GALVA 45º SEGMENTADO JG INTRAFLEX AL-25 CONAIRE D=500 | 0.054 | 113.9 | 6.15 |
| 4MTS925A006 | u | TE SIMPLE GALVA 90º SEGMENTADA JG INTRAFLEX AL-25 CONAIRE D=500 | 0.028 | 189.19 | 5.30 |
| 4MRC25A021 | u | REDUCCION CONCENTRICA GALVA SEGMENTADA JG INTRAFLEX AL-25 CONAIRE D=560/500 | 0.039 | 159.27 | 6.21 |
| 4MME25A006 | u | MANGUITO DE UNION GALVA SEGMENTADO JG INTRAFLEX AL-25 CONAIRE D=500 | 0.199 | 29.9 | 5.95 |
|  |  | Total |  |  | 168.83 |

**CCCIFA2550055** ml Cond CONAIRE JG INTRAFLEX AL-25 circular D=500 mm y 0,7 mm 55 pct figuras, simple pared helic
Precio: 179.77
Fabricación y suministro de conductos CONAIRE JG INTRAFLEX AL de geometría circular, tipo simple pared helicoidal de acero galvanizado en caliente, calidad del acero DX51D+Z250/275, de 500 mm de diámetro y 0,7 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR1525A006 | ml | TUBO HELICOIDAL GALVA JG INTRAFLEX AL-25x1500 CONAIRE D=500 | 0.667 | 179.94 | 120.02 |
| 4MCO925A006 | u | CODO GALVA 90º SEGMENTADO JG INTRAFLEX AL-25 CONAIRE D=500 | 0.157 | 195.38 | 30.67 |
| 4MCO425A006 | u | CODO GALVA 45º SEGMENTADO JG INTRAFLEX AL-25 CONAIRE D=500 | 0.066 | 113.9 | 7.52 |
| 4MTS925A006 | u | TE SIMPLE GALVA 90º SEGMENTADA JG INTRAFLEX AL-25 CONAIRE D=500 | 0.035 | 189.19 | 6.62 |
| 4MRC25A021 | u | REDUCCION CONCENTRICA GALVA SEGMENTADA JG INTRAFLEX AL-25 CONAIRE D=560/500 | 0.048 | 159.27 | 7.64 |
| 4MME25A006 | u | MANGUITO DE UNION GALVA SEGMENTADO JG INTRAFLEX AL-25 CONAIRE D=500 | 0.244 | 29.9 | 7.30 |
|  |  | Total |  |  | 179.77 |

###### CCCIFA25560 Intraflex AL 25 D=560 mm

**CCCIFA2556015** ml Cond CONAIRE JG INTRAFLEX AL-25 circular D=560 mm y 0,7 mm 15 pct figuras, simple pared helic
Precio: 144.72
Fabricación y suministro de conductos CONAIRE JG INTRAFLEX AL de geometría circular, tipo simple pared helicoidal de acero galvanizado en caliente, calidad del acero DX51D+Z250/275, de 560 mm de diámetro y 0,7 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR3025A002 | ml | TUBO HELICOIDAL GALVA JG INTRAFLEX AL-25x3000 CONAIRE D=560 | 0.34 | 370.04 | 125.81 |
| 4MCO925A007 | u | CODO GALVA 90º SEGMENTADO JG INTRAFLEX AL-25 CONAIRE D=560 | 0.043 | 230.07 | 9.89 |
| 4MCO425A007 | u | CODO GALVA 45º SEGMENTADO JG INTRAFLEX AL-25 CONAIRE D=560 | 0.018 | 136.3 | 2.45 |
| 4MTS925A007 | u | TE SIMPLE GALVA 90º SEGMENTADA JG INTRAFLEX AL-25 CONAIRE D=560 | 0.009 | 224.53 | 2.02 |
| 4MRC25A028 | u | REDUCCION CONCENTRICA GALVA SEGMENTADA JG INTRAFLEX AL-25 CONAIRE D=600/560 | 0.013 | 174.13 | 2.26 |
| 4MME25A007 | u | MANGUITO DE UNION GALVA SEGMENTADO JG INTRAFLEX AL-25 CONAIRE D=560 | 0.066 | 34.72 | 2.29 |
|  |  | Total |  |  | 144.72 |

**CCCIFA2556025** ml Cond CONAIRE JG INTRAFLEX AL-25 circular D=560 mm y 0,7 mm 25 pct figuras, simple pared helic
Precio: 157.5
Fabricación y suministro de conductos CONAIRE JG INTRAFLEX AL de geometría circular, tipo simple pared helicoidal de acero galvanizado en caliente, calidad del acero DX51D+Z250/275, de 560 mm de diámetro y 0,7 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR3025A002 | ml | TUBO HELICOIDAL GALVA JG INTRAFLEX AL-25x3000 CONAIRE D=560 | 0.34 | 370.04 | 125.81 |
| 4MCO925A007 | u | CODO GALVA 90º SEGMENTADO JG INTRAFLEX AL-25 CONAIRE D=560 | 0.071 | 230.07 | 16.33 |
| 4MCO425A007 | u | CODO GALVA 45º SEGMENTADO JG INTRAFLEX AL-25 CONAIRE D=560 | 0.03 | 136.3 | 4.09 |
| 4MTS925A007 | u | TE SIMPLE GALVA 90º SEGMENTADA JG INTRAFLEX AL-25 CONAIRE D=560 | 0.016 | 224.53 | 3.59 |
| 4MRC25A028 | u | REDUCCION CONCENTRICA GALVA SEGMENTADA JG INTRAFLEX AL-25 CONAIRE D=600/560 | 0.022 | 174.13 | 3.83 |
| 4MME25A007 | u | MANGUITO DE UNION GALVA SEGMENTADO JG INTRAFLEX AL-25 CONAIRE D=560 | 0.111 | 34.72 | 3.85 |
|  |  | Total |  |  | 157.5 |

**CCCIFA2556035** ml Cond CONAIRE JG INTRAFLEX AL-25 circular D=560 mm y 0,7 mm 35 pct figuras, simple pared helic
Precio: 170.26
Fabricación y suministro de conductos CONAIRE JG INTRAFLEX AL de geometría circular, tipo simple pared helicoidal de acero galvanizado en caliente, calidad del acero DX51D+Z250/275, de 560 mm de diámetro y 0,7 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR3025A002 | ml | TUBO HELICOIDAL GALVA JG INTRAFLEX AL-25x3000 CONAIRE D=560 | 0.34 | 370.04 | 125.81 |
| 4MCO925A007 | u | CODO GALVA 90º SEGMENTADO JG INTRAFLEX AL-25 CONAIRE D=560 | 0.1 | 230.07 | 23.01 |
| 4MCO425A007 | u | CODO GALVA 45º SEGMENTADO JG INTRAFLEX AL-25 CONAIRE D=560 | 0.042 | 136.3 | 5.72 |
| 4MTS925A007 | u | TE SIMPLE GALVA 90º SEGMENTADA JG INTRAFLEX AL-25 CONAIRE D=560 | 0.022 | 224.53 | 4.94 |
| 4MRC25A028 | u | REDUCCION CONCENTRICA GALVA SEGMENTADA JG INTRAFLEX AL-25 CONAIRE D=600/560 | 0.031 | 174.13 | 5.40 |
| 4MME25A007 | u | MANGUITO DE UNION GALVA SEGMENTADO JG INTRAFLEX AL-25 CONAIRE D=560 | 0.155 | 34.72 | 5.38 |
|  |  | Total |  |  | 170.26 |

**CCCIFA2556045** ml Cond CONAIRE JG INTRAFLEX AL-25 circular D=560 mm y 0,7 mm 45 pct figuras, simple pared helic
Precio: 182.84
Fabricación y suministro de conductos CONAIRE JG INTRAFLEX AL de geometría circular, tipo simple pared helicoidal de acero galvanizado en caliente, calidad del acero DX51D+Z250/275, de 560 mm de diámetro y 0,7 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR3025A002 | ml | TUBO HELICOIDAL GALVA JG INTRAFLEX AL-25x3000 CONAIRE D=560 | 0.34 | 370.04 | 125.81 |
| 4MCO925A007 | u | CODO GALVA 90º SEGMENTADO JG INTRAFLEX AL-25 CONAIRE D=560 | 0.129 | 230.07 | 29.68 |
| 4MCO425A007 | u | CODO GALVA 45º SEGMENTADO JG INTRAFLEX AL-25 CONAIRE D=560 | 0.054 | 136.3 | 7.36 |
| 4MTS925A007 | u | TE SIMPLE GALVA 90º SEGMENTADA JG INTRAFLEX AL-25 CONAIRE D=560 | 0.028 | 224.53 | 6.29 |
| 4MRC25A028 | u | REDUCCION CONCENTRICA GALVA SEGMENTADA JG INTRAFLEX AL-25 CONAIRE D=600/560 | 0.039 | 174.13 | 6.79 |
| 4MME25A007 | u | MANGUITO DE UNION GALVA SEGMENTADO JG INTRAFLEX AL-25 CONAIRE D=560 | 0.199 | 34.72 | 6.91 |
|  |  | Total |  |  | 182.84 |

**CCCIFA2556055** ml Cond CONAIRE JG INTRAFLEX AL-25 circular D=560 mm y 0,7 mm 55 pct figuras, simple pared helic
Precio: 195.62
Fabricación y suministro de conductos CONAIRE JG INTRAFLEX AL de geometría circular, tipo simple pared helicoidal de acero galvanizado en caliente, calidad del acero DX51D+Z250/275, de 560 mm de diámetro y 0,7 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR3025A002 | ml | TUBO HELICOIDAL GALVA JG INTRAFLEX AL-25x3000 CONAIRE D=560 | 0.34 | 370.04 | 125.81 |
| 4MCO925A007 | u | CODO GALVA 90º SEGMENTADO JG INTRAFLEX AL-25 CONAIRE D=560 | 0.157 | 230.07 | 36.12 |
| 4MCO425A007 | u | CODO GALVA 45º SEGMENTADO JG INTRAFLEX AL-25 CONAIRE D=560 | 0.066 | 136.3 | 9.00 |
| 4MTS925A007 | u | TE SIMPLE GALVA 90º SEGMENTADA JG INTRAFLEX AL-25 CONAIRE D=560 | 0.035 | 224.53 | 7.86 |
| 4MRC25A028 | u | REDUCCION CONCENTRICA GALVA SEGMENTADA JG INTRAFLEX AL-25 CONAIRE D=600/560 | 0.048 | 174.13 | 8.36 |
| 4MME25A007 | u | MANGUITO DE UNION GALVA SEGMENTADO JG INTRAFLEX AL-25 CONAIRE D=560 | 0.244 | 34.72 | 8.47 |
|  |  | Total |  |  | 195.62 |

###### CCCIFA25600 Intraflex AL 25 D=600 mm

**CCCIFA2560015** ml Cond CONAIRE JG INTRAFLEX AL-25 circular D=600 mm y 0,7 mm 15 pct figuras, simple pared helic
Precio: 156.71
Fabricación y suministro de conductos CONAIRE JG INTRAFLEX AL de geometría circular, tipo simple pared helicoidal de acero galvanizado en caliente, calidad del acero DX51D+Z250/275, de 600 mm de diámetro y 0,7 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR3025A003 | ml | TUBO HELICOIDAL GALVA JG INTRAFLEX AL-25x3000 CONAIRE D=600 | 0.34 | 395.39 | 134.43 |
| 4MCO925A008 | u | CODO GALVA 90º SEGMENTADO JG INTRAFLEX AL-25 CONAIRE D=600 | 0.043 | 266.27 | 11.45 |
| 4MCO425A008 | u | CODO GALVA 45º SEGMENTADO JG INTRAFLEX AL-25 CONAIRE D=600 | 0.018 | 161.49 | 2.91 |
| 4MTS925A008 | u | TE SIMPLE GALVA 90º SEGMENTADA JG INTRAFLEX AL-25 CONAIRE D=600 | 0.009 | 254.86 | 2.29 |
| 4MRC25A036 | u | REDUCCION CONCENTRICA GALVA SEGMENTADA JG INTRAFLEX AL-25 CONAIRE D=630/600 | 0.013 | 250.43 | 3.26 |
| 4MME25A008 | u | MANGUITO DE UNION GALVA SEGMENTADO JG INTRAFLEX AL-25 CONAIRE D=600 | 0.066 | 35.93 | 2.37 |
|  |  | Total |  |  | 156.71 |

**CCCIFA2560025** ml Cond CONAIRE JG INTRAFLEX AL-25 circular D=600 mm y 0,7 mm 25 pct figuras, simple pared helic
Precio: 171.76
Fabricación y suministro de conductos CONAIRE JG INTRAFLEX AL de geometría circular, tipo simple pared helicoidal de acero galvanizado en caliente, calidad del acero DX51D+Z250/275, de 600 mm de diámetro y 0,7 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR3025A003 | ml | TUBO HELICOIDAL GALVA JG INTRAFLEX AL-25x3000 CONAIRE D=600 | 0.34 | 395.39 | 134.43 |
| 4MCO925A008 | u | CODO GALVA 90º SEGMENTADO JG INTRAFLEX AL-25 CONAIRE D=600 | 0.071 | 266.27 | 18.91 |
| 4MCO425A008 | u | CODO GALVA 45º SEGMENTADO JG INTRAFLEX AL-25 CONAIRE D=600 | 0.03 | 161.49 | 4.84 |
| 4MTS925A008 | u | TE SIMPLE GALVA 90º SEGMENTADA JG INTRAFLEX AL-25 CONAIRE D=600 | 0.016 | 254.86 | 4.08 |
| 4MRC25A036 | u | REDUCCION CONCENTRICA GALVA SEGMENTADA JG INTRAFLEX AL-25 CONAIRE D=630/600 | 0.022 | 250.43 | 5.51 |
| 4MME25A008 | u | MANGUITO DE UNION GALVA SEGMENTADO JG INTRAFLEX AL-25 CONAIRE D=600 | 0.111 | 35.93 | 3.99 |
|  |  | Total |  |  | 171.76 |

**CCCIFA2560035** ml Cond CONAIRE JG INTRAFLEX AL-25 circular D=600 mm y 0,7 mm 35 pct figuras, simple pared helic
Precio: 186.78
Fabricación y suministro de conductos CONAIRE JG INTRAFLEX AL de geometría circular, tipo simple pared helicoidal de acero galvanizado en caliente, calidad del acero DX51D+Z250/275, de 600 mm de diámetro y 0,7 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR3025A003 | ml | TUBO HELICOIDAL GALVA JG INTRAFLEX AL-25x3000 CONAIRE D=600 | 0.34 | 395.39 | 134.43 |
| 4MCO925A008 | u | CODO GALVA 90º SEGMENTADO JG INTRAFLEX AL-25 CONAIRE D=600 | 0.1 | 266.27 | 26.63 |
| 4MCO425A008 | u | CODO GALVA 45º SEGMENTADO JG INTRAFLEX AL-25 CONAIRE D=600 | 0.042 | 161.49 | 6.78 |
| 4MTS925A008 | u | TE SIMPLE GALVA 90º SEGMENTADA JG INTRAFLEX AL-25 CONAIRE D=600 | 0.022 | 254.86 | 5.61 |
| 4MRC25A036 | u | REDUCCION CONCENTRICA GALVA SEGMENTADA JG INTRAFLEX AL-25 CONAIRE D=630/600 | 0.031 | 250.43 | 7.76 |
| 4MME25A008 | u | MANGUITO DE UNION GALVA SEGMENTADO JG INTRAFLEX AL-25 CONAIRE D=600 | 0.155 | 35.93 | 5.57 |
|  |  | Total |  |  | 186.78 |

**CCCIFA2560045** ml Cond CONAIRE JG INTRAFLEX AL-25 circular D=600 mm y 0,7 mm 45 pct figuras, simple pared helic
Precio: 201.56
Fabricación y suministro de conductos CONAIRE JG INTRAFLEX AL de geometría circular, tipo simple pared helicoidal de acero galvanizado en caliente, calidad del acero DX51D+Z250/275, de 600 mm de diámetro y 0,7 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR3025A003 | ml | TUBO HELICOIDAL GALVA JG INTRAFLEX AL-25x3000 CONAIRE D=600 | 0.34 | 395.39 | 134.43 |
| 4MCO925A008 | u | CODO GALVA 90º SEGMENTADO JG INTRAFLEX AL-25 CONAIRE D=600 | 0.129 | 266.27 | 34.35 |
| 4MCO425A008 | u | CODO GALVA 45º SEGMENTADO JG INTRAFLEX AL-25 CONAIRE D=600 | 0.054 | 161.49 | 8.72 |
| 4MTS925A008 | u | TE SIMPLE GALVA 90º SEGMENTADA JG INTRAFLEX AL-25 CONAIRE D=600 | 0.028 | 254.86 | 7.14 |
| 4MRC25A036 | u | REDUCCION CONCENTRICA GALVA SEGMENTADA JG INTRAFLEX AL-25 CONAIRE D=630/600 | 0.039 | 250.43 | 9.77 |
| 4MME25A008 | u | MANGUITO DE UNION GALVA SEGMENTADO JG INTRAFLEX AL-25 CONAIRE D=600 | 0.199 | 35.93 | 7.15 |
|  |  | Total |  |  | 201.56 |

**CCCIFA2560055** ml Cond CONAIRE JG INTRAFLEX AL-25 circular D=600 mm y 0,7 mm 55 pct figuras, simple pared helic
Precio: 216.6
Fabricación y suministro de conductos CONAIRE JG INTRAFLEX AL de geometría circular, tipo simple pared helicoidal de acero galvanizado en caliente, calidad del acero DX51D+Z250/275, de 600 mm de diámetro y 0,7 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR3025A003 | ml | TUBO HELICOIDAL GALVA JG INTRAFLEX AL-25x3000 CONAIRE D=600 | 0.34 | 395.39 | 134.43 |
| 4MCO925A008 | u | CODO GALVA 90º SEGMENTADO JG INTRAFLEX AL-25 CONAIRE D=600 | 0.157 | 266.27 | 41.80 |
| 4MCO425A008 | u | CODO GALVA 45º SEGMENTADO JG INTRAFLEX AL-25 CONAIRE D=600 | 0.066 | 161.49 | 10.66 |
| 4MTS925A008 | u | TE SIMPLE GALVA 90º SEGMENTADA JG INTRAFLEX AL-25 CONAIRE D=600 | 0.035 | 254.86 | 8.92 |
| 4MRC25A036 | u | REDUCCION CONCENTRICA GALVA SEGMENTADA JG INTRAFLEX AL-25 CONAIRE D=630/600 | 0.048 | 250.43 | 12.02 |
| 4MME25A008 | u | MANGUITO DE UNION GALVA SEGMENTADO JG INTRAFLEX AL-25 CONAIRE D=600 | 0.244 | 35.93 | 8.77 |
|  |  | Total |  |  | 216.6 |

###### CCCIFA25630 Intraflex AL 25 D=630 mm

**CCCIFA2563015** ml Cond CONAIRE JG INTRAFLEX AL-25 circular D=630 mm y 0,7 mm 15 pct figuras, simple pared helic
Precio: 164.31
Fabricación y suministro de conductos CONAIRE JG INTRAFLEX AL de geometría circular, tipo simple pared helicoidal de acero galvanizado en caliente, calidad del acero DX51D+Z250/275, de 630 mm de diámetro y 0,7 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR3025A004 | ml | TUBO HELICOIDAL GALVA JG INTRAFLEX AL-25x3000 CONAIRE D=630 | 0.34 | 413.97 | 140.75 |
| 4MCO925A009 | u | CODO GALVA 90º SEGMENTADO JG INTRAFLEX AL-25 CONAIRE D=630 | 0.043 | 288.54 | 12.41 |
| 4MCO425A009 | u | CODO GALVA 45º SEGMENTADO JG INTRAFLEX AL-25 CONAIRE D=630 | 0.018 | 174.13 | 3.13 |
| 4MTS925A009 | u | TE SIMPLE GALVA 90º SEGMENTADA JG INTRAFLEX AL-25 CONAIRE D=630 | 0.009 | 274.89 | 2.47 |
| 4MRC25A045 | u | REDUCCION CONCENTRICA GALVA SEGMENTADA JG INTRAFLEX AL-25 CONAIRE D=710/630 | 0.013 | 233.5 | 3.04 |
| 4MME25A009 | u | MANGUITO DE UNION GALVA SEGMENTADO JG INTRAFLEX AL-25 CONAIRE D=630 | 0.066 | 38.05 | 2.51 |
|  |  | Total |  |  | 164.31 |

**CCCIFA2563025** ml Cond CONAIRE JG INTRAFLEX AL-25 circular D=630 mm y 0,7 mm 25 pct figuras, simple pared helic
Precio: 180.22
Fabricación y suministro de conductos CONAIRE JG INTRAFLEX AL de geometría circular, tipo simple pared helicoidal de acero galvanizado en caliente, calidad del acero DX51D+Z250/275, de 630 mm de diámetro y 0,7 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR3025A004 | ml | TUBO HELICOIDAL GALVA JG INTRAFLEX AL-25x3000 CONAIRE D=630 | 0.34 | 413.97 | 140.75 |
| 4MCO925A009 | u | CODO GALVA 90º SEGMENTADO JG INTRAFLEX AL-25 CONAIRE D=630 | 0.071 | 288.54 | 20.49 |
| 4MCO425A009 | u | CODO GALVA 45º SEGMENTADO JG INTRAFLEX AL-25 CONAIRE D=630 | 0.03 | 174.13 | 5.22 |
| 4MTS925A009 | u | TE SIMPLE GALVA 90º SEGMENTADA JG INTRAFLEX AL-25 CONAIRE D=630 | 0.016 | 274.89 | 4.40 |
| 4MRC25A045 | u | REDUCCION CONCENTRICA GALVA SEGMENTADA JG INTRAFLEX AL-25 CONAIRE D=710/630 | 0.022 | 233.5 | 5.14 |
| 4MME25A009 | u | MANGUITO DE UNION GALVA SEGMENTADO JG INTRAFLEX AL-25 CONAIRE D=630 | 0.111 | 38.05 | 4.22 |
|  |  | Total |  |  | 180.22 |

**CCCIFA2563035** ml Cond CONAIRE JG INTRAFLEX AL-25 circular D=630 mm y 0,7 mm 35 pct figuras, simple pared helic
Precio: 196.1
Fabricación y suministro de conductos CONAIRE JG INTRAFLEX AL de geometría circular, tipo simple pared helicoidal de acero galvanizado en caliente, calidad del acero DX51D+Z250/275, de 630 mm de diámetro y 0,7 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR3025A004 | ml | TUBO HELICOIDAL GALVA JG INTRAFLEX AL-25x3000 CONAIRE D=630 | 0.34 | 413.97 | 140.75 |
| 4MCO925A009 | u | CODO GALVA 90º SEGMENTADO JG INTRAFLEX AL-25 CONAIRE D=630 | 0.1 | 288.54 | 28.85 |
| 4MCO425A009 | u | CODO GALVA 45º SEGMENTADO JG INTRAFLEX AL-25 CONAIRE D=630 | 0.042 | 174.13 | 7.31 |
| 4MTS925A009 | u | TE SIMPLE GALVA 90º SEGMENTADA JG INTRAFLEX AL-25 CONAIRE D=630 | 0.022 | 274.89 | 6.05 |
| 4MRC25A045 | u | REDUCCION CONCENTRICA GALVA SEGMENTADA JG INTRAFLEX AL-25 CONAIRE D=710/630 | 0.031 | 233.5 | 7.24 |
| 4MME25A009 | u | MANGUITO DE UNION GALVA SEGMENTADO JG INTRAFLEX AL-25 CONAIRE D=630 | 0.155 | 38.05 | 5.90 |
|  |  | Total |  |  | 196.1 |

**CCCIFA2563045** ml Cond CONAIRE JG INTRAFLEX AL-25 circular D=630 mm y 0,7 mm 45 pct figuras, simple pared helic
Precio: 211.75
Fabricación y suministro de conductos CONAIRE JG INTRAFLEX AL de geometría circular, tipo simple pared helicoidal de acero galvanizado en caliente, calidad del acero DX51D+Z250/275, de 630 mm de diámetro y 0,7 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR3025A004 | ml | TUBO HELICOIDAL GALVA JG INTRAFLEX AL-25x3000 CONAIRE D=630 | 0.34 | 413.97 | 140.75 |
| 4MCO925A009 | u | CODO GALVA 90º SEGMENTADO JG INTRAFLEX AL-25 CONAIRE D=630 | 0.129 | 288.54 | 37.22 |
| 4MCO425A009 | u | CODO GALVA 45º SEGMENTADO JG INTRAFLEX AL-25 CONAIRE D=630 | 0.054 | 174.13 | 9.40 |
| 4MTS925A009 | u | TE SIMPLE GALVA 90º SEGMENTADA JG INTRAFLEX AL-25 CONAIRE D=630 | 0.028 | 274.89 | 7.70 |
| 4MRC25A045 | u | REDUCCION CONCENTRICA GALVA SEGMENTADA JG INTRAFLEX AL-25 CONAIRE D=710/630 | 0.039 | 233.5 | 9.11 |
| 4MME25A009 | u | MANGUITO DE UNION GALVA SEGMENTADO JG INTRAFLEX AL-25 CONAIRE D=630 | 0.199 | 38.05 | 7.57 |
|  |  | Total |  |  | 211.75 |

**CCCIFA2563055** ml Cond CONAIRE JG INTRAFLEX AL-25 circular D=630 mm y 0,7 mm 55 pct figuras, simple pared helic
Precio: 227.65
Fabricación y suministro de conductos CONAIRE JG INTRAFLEX AL de geometría circular, tipo simple pared helicoidal de acero galvanizado en caliente, calidad del acero DX51D+Z250/275, de 630 mm de diámetro y 0,7 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR3025A004 | ml | TUBO HELICOIDAL GALVA JG INTRAFLEX AL-25x3000 CONAIRE D=630 | 0.34 | 413.97 | 140.75 |
| 4MCO925A009 | u | CODO GALVA 90º SEGMENTADO JG INTRAFLEX AL-25 CONAIRE D=630 | 0.157 | 288.54 | 45.30 |
| 4MCO425A009 | u | CODO GALVA 45º SEGMENTADO JG INTRAFLEX AL-25 CONAIRE D=630 | 0.066 | 174.13 | 11.49 |
| 4MTS925A009 | u | TE SIMPLE GALVA 90º SEGMENTADA JG INTRAFLEX AL-25 CONAIRE D=630 | 0.035 | 274.89 | 9.62 |
| 4MRC25A045 | u | REDUCCION CONCENTRICA GALVA SEGMENTADA JG INTRAFLEX AL-25 CONAIRE D=710/630 | 0.048 | 233.5 | 11.21 |
| 4MME25A009 | u | MANGUITO DE UNION GALVA SEGMENTADO JG INTRAFLEX AL-25 CONAIRE D=630 | 0.244 | 38.05 | 9.28 |
|  |  | Total |  |  | 227.65 |

###### CCCIFA25710 Intraflex AL 25 D=710 mm

**CCCIFA2571015** ml Cond CONAIRE JG INTRAFLEX AL-25 circular D=710 mm y 0,8 mm 15 pct figuras, simple pared helic
Precio: 187.56
Fabricación y suministro de conductos CONAIRE JG INTRAFLEX AL de geometría circular, tipo simple pared helicoidal de acero galvanizado en caliente, calidad del acero DX51D+Z250/275, de 710 mm de diámetro y 0,8 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR3025A005 | ml | TUBO HELICOIDAL GALVA JG INTRAFLEX AL-25x3000 CONAIRE D=710 | 0.34 | 466.5 | 158.61 |
| 4MCO925A010 | u | CODO GALVA 90º SEGMENTADO JG INTRAFLEX AL-25 CONAIRE D=710 | 0.043 | 361.41 | 15.54 |
| 4MCO425A010 | u | CODO GALVA 45º SEGMENTADO JG INTRAFLEX AL-25 CONAIRE D=710 | 0.018 | 212.52 | 3.83 |
| 4MTS925A010 | u | TE SIMPLE GALVA 90º SEGMENTADA JG INTRAFLEX AL-25 CONAIRE D=710 | 0.009 | 343.93 | 3.10 |
| 4MRC25A054 | u | REDUCCION CONCENTRICA GALVA SEGMENTADA JG INTRAFLEX AL-25 CONAIRE D=800/710 | 0.013 | 284 | 3.69 |
| 4MME25A010 | u | MANGUITO DE UNION GALVA SEGMENTADO JG INTRAFLEX AL-25 CONAIRE D=710 | 0.066 | 42.24 | 2.79 |
|  |  | Total |  |  | 187.56 |

**CCCIFA2571025** ml Cond CONAIRE JG INTRAFLEX AL-25 circular D=710 mm y 0,8 mm 25 pct figuras, simple pared helic
Precio: 207.09
Fabricación y suministro de conductos CONAIRE JG INTRAFLEX AL de geometría circular, tipo simple pared helicoidal de acero galvanizado en caliente, calidad del acero DX51D+Z250/275, de 710 mm de diámetro y 0,8 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR3025A005 | ml | TUBO HELICOIDAL GALVA JG INTRAFLEX AL-25x3000 CONAIRE D=710 | 0.34 | 466.5 | 158.61 |
| 4MCO925A010 | u | CODO GALVA 90º SEGMENTADO JG INTRAFLEX AL-25 CONAIRE D=710 | 0.071 | 361.41 | 25.66 |
| 4MCO425A010 | u | CODO GALVA 45º SEGMENTADO JG INTRAFLEX AL-25 CONAIRE D=710 | 0.03 | 212.52 | 6.38 |
| 4MTS925A010 | u | TE SIMPLE GALVA 90º SEGMENTADA JG INTRAFLEX AL-25 CONAIRE D=710 | 0.016 | 343.93 | 5.50 |
| 4MRC25A054 | u | REDUCCION CONCENTRICA GALVA SEGMENTADA JG INTRAFLEX AL-25 CONAIRE D=800/710 | 0.022 | 284 | 6.25 |
| 4MME25A010 | u | MANGUITO DE UNION GALVA SEGMENTADO JG INTRAFLEX AL-25 CONAIRE D=710 | 0.111 | 42.24 | 4.69 |
|  |  | Total |  |  | 207.09 |

**CCCIFA2571035** ml Cond CONAIRE JG INTRAFLEX AL-25 circular D=710 mm y 0,8 mm 35 pct figuras, simple pared helic
Precio: 226.6
Fabricación y suministro de conductos CONAIRE JG INTRAFLEX AL de geometría circular, tipo simple pared helicoidal de acero galvanizado en caliente, calidad del acero DX51D+Z250/275, de 710 mm de diámetro y 0,8 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR3025A005 | ml | TUBO HELICOIDAL GALVA JG INTRAFLEX AL-25x3000 CONAIRE D=710 | 0.34 | 466.5 | 158.61 |
| 4MCO925A010 | u | CODO GALVA 90º SEGMENTADO JG INTRAFLEX AL-25 CONAIRE D=710 | 0.1 | 361.41 | 36.14 |
| 4MCO425A010 | u | CODO GALVA 45º SEGMENTADO JG INTRAFLEX AL-25 CONAIRE D=710 | 0.042 | 212.52 | 8.93 |
| 4MTS925A010 | u | TE SIMPLE GALVA 90º SEGMENTADA JG INTRAFLEX AL-25 CONAIRE D=710 | 0.022 | 343.93 | 7.57 |
| 4MRC25A054 | u | REDUCCION CONCENTRICA GALVA SEGMENTADA JG INTRAFLEX AL-25 CONAIRE D=800/710 | 0.031 | 284 | 8.80 |
| 4MME25A010 | u | MANGUITO DE UNION GALVA SEGMENTADO JG INTRAFLEX AL-25 CONAIRE D=710 | 0.155 | 42.24 | 6.55 |
|  |  | Total |  |  | 226.6 |

**CCCIFA2571045** ml Cond CONAIRE JG INTRAFLEX AL-25 circular D=710 mm y 0,8 mm 45 pct figuras, simple pared helic
Precio: 245.83
Fabricación y suministro de conductos CONAIRE JG INTRAFLEX AL de geometría circular, tipo simple pared helicoidal de acero galvanizado en caliente, calidad del acero DX51D+Z250/275, de 710 mm de diámetro y 0,8 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR3025A005 | ml | TUBO HELICOIDAL GALVA JG INTRAFLEX AL-25x3000 CONAIRE D=710 | 0.34 | 466.5 | 158.61 |
| 4MCO925A010 | u | CODO GALVA 90º SEGMENTADO JG INTRAFLEX AL-25 CONAIRE D=710 | 0.129 | 361.41 | 46.62 |
| 4MCO425A010 | u | CODO GALVA 45º SEGMENTADO JG INTRAFLEX AL-25 CONAIRE D=710 | 0.054 | 212.52 | 11.48 |
| 4MTS925A010 | u | TE SIMPLE GALVA 90º SEGMENTADA JG INTRAFLEX AL-25 CONAIRE D=710 | 0.028 | 343.93 | 9.63 |
| 4MRC25A054 | u | REDUCCION CONCENTRICA GALVA SEGMENTADA JG INTRAFLEX AL-25 CONAIRE D=800/710 | 0.039 | 284 | 11.08 |
| 4MME25A010 | u | MANGUITO DE UNION GALVA SEGMENTADO JG INTRAFLEX AL-25 CONAIRE D=710 | 0.199 | 42.24 | 8.41 |
|  |  | Total |  |  | 245.83 |

**CCCIFA2571055** ml Cond CONAIRE JG INTRAFLEX AL-25 circular D=710 mm y 0,8 mm 55 pct figuras, simple pared helic
Precio: 265.36
Fabricación y suministro de conductos CONAIRE JG INTRAFLEX AL de geometría circular, tipo simple pared helicoidal de acero galvanizado en caliente, calidad del acero DX51D+Z250/275, de 710 mm de diámetro y 0,8 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR3025A005 | ml | TUBO HELICOIDAL GALVA JG INTRAFLEX AL-25x3000 CONAIRE D=710 | 0.34 | 466.5 | 158.61 |
| 4MCO925A010 | u | CODO GALVA 90º SEGMENTADO JG INTRAFLEX AL-25 CONAIRE D=710 | 0.157 | 361.41 | 56.74 |
| 4MCO425A010 | u | CODO GALVA 45º SEGMENTADO JG INTRAFLEX AL-25 CONAIRE D=710 | 0.066 | 212.52 | 14.03 |
| 4MTS925A010 | u | TE SIMPLE GALVA 90º SEGMENTADA JG INTRAFLEX AL-25 CONAIRE D=710 | 0.035 | 343.93 | 12.04 |
| 4MRC25A054 | u | REDUCCION CONCENTRICA GALVA SEGMENTADA JG INTRAFLEX AL-25 CONAIRE D=800/710 | 0.048 | 284 | 13.63 |
| 4MME25A010 | u | MANGUITO DE UNION GALVA SEGMENTADO JG INTRAFLEX AL-25 CONAIRE D=710 | 0.244 | 42.24 | 10.31 |
|  |  | Total |  |  | 265.36 |

###### CCCIFA25800 Intraflex AL 25 D=800 mm

**CCCIFA2580015** ml Cond CONAIRE JG INTRAFLEX AL-25 circular D=800 mm y 0,8 mm 15 pct figuras, simple pared helic
Precio: 229.11
Fabricación y suministro de conductos CONAIRE JG INTRAFLEX AL de geometría circular, tipo simple pared helicoidal de acero galvanizado en caliente, calidad del acero DX51D+Z250/275, de 800 mm de diámetro y 0,8 mm de espesor según norma XP E 51- 620, incorpora en su cara interior un aislamiento térmico de manta elastómera de 25 mm de espesor de celda cerrada adesivada por una de sus caras y con acabado en lamina aluminio en la otra, incluye parte proporcional estimada (15%) de accesorios circulares con sistema de unión por encaje fabricados con junta de goma encastadas en las bocas de conexión, que le confiere estanqueidad CLASE D. Se suministra en tramos 1, 1'50 y de 3m en función del espesor del aislamiento. Incluye certificado de fabricación y estanquidad al aire del sistema.

| Código | Ud | Descripción | Rendimiento | Precio | Importe |
|---|---|---|---|---|---|
| 4MMR3025A006 | ml | TUBO HELICOIDAL GALVA JG INTRAFLEX AL-25x3000 CONAIRE D=800 | 0.34 | 565.02 | 192.11 |
| 4MCO925A011 | u | CODO GALVA 90º SEGMENTADO JG INTRAFLEX AL-25 CONAIRE D=800 | 0.043 | 493 | 21.20 |
| 4MCO425A011 | u | CODO GALVA 45º SEGMENTADO JG INTRAFLEX AL-25 CONAIRE D=800 | 0.018 | 280.93 | 5.06 |
| 4MTS925A011 | u | TE SIMPLE GALVA 90º SEGMENTADA JG INTRAFLEX AL-25 CONAIRE D=800 | 0.009 | 444.1 | 4.00 |
| 4MRC25A054 | u | REDUCCION CONCENTRICA GALVA SEGMENTADA JG INTRAFLEX AL-25 CONAIRE D=800/710 | 0.013 | 284 | 3.69 |
| 4MME25A011 | u | MANGUITO DE UNION GALVA SEGMENTADO JG INTRAFLEX AL-25 CONAIRE D=800 | 0.066 | 46.18 | 3.05 |
|  |  | Total |  |  | 229.11 |

**CCCIFA2580025** ml Cond CONAIRE JG INTRAFLEX AL-25 circular D=800 mm y 0,8 mm 25 pct figuras, simple pared helic
Precio: 254.03
Fabricación y suministro de conductos CONAIRE JG INTRAFLEX AL de geometría circular, tipo simple pared helicoidal de acero galvanizado en caliente, calidad del acero DX51D+Z250/275, de 800 mm de diámetro y 0,8 mm de espesor según norma XP E 51- 620, incorpora en su cara interior un aislamiento térmico de manta elastómera de 25 mm de espesor de celda cerrada adesivada por una de sus caras y con acabado en lamina aluminio en la otra, incluye parte proporcional estimada (25%) de accesorios circulares con sistema de unión por encaje fabricados con junta de goma encastadas en las bocas de conexión, que le confiere estanqueidad CLASE D. Se suministra en tramos 1, 1'50 y de 3m en función del espesor del aislamiento. Incluye certificado de fabricación y estanquidad al aire del sistema.

| Código | Ud | Descripción | Rendimiento | Precio | Importe |
|---|---|---|---|---|---|
| 4MMR3025A006 | ml | TUBO HELICOIDAL GALVA JG INTRAFLEX AL-25x3000 CONAIRE D=800 | 0.34 | 565.02 | 192.11 |
| 4MCO925A011 | u | CODO GALVA 90º SEGMENTADO JG INTRAFLEX AL-25 CONAIRE D=800 | 0.071 | 493 | 35.00 |
| 4MCO425A011 | u | CODO GALVA 45º SEGMENTADO JG INTRAFLEX AL-25 CONAIRE D=800 | 0.03 | 280.93 | 8.43 |
| 4MTS925A011 | u | TE SIMPLE GALVA 90º SEGMENTADA JG INTRAFLEX AL-25 CONAIRE D=800 | 0.016 | 444.1 | 7.11 |
| 4MRC25A054 | u | REDUCCION CONCENTRICA GALVA SEGMENTADA JG INTRAFLEX AL-25 CONAIRE D=800/710 | 0.022 | 284 | 6.25 |
| 4MME25A011 | u | MANGUITO DE UNION GALVA SEGMENTADO JG INTRAFLEX AL-25 CONAIRE D=800 | 0.111 | 46.18 | 5.13 |
|  |  | Total |  |  | 254.03 |

**CCCIFA2580035** ml Cond CONAIRE JG INTRAFLEX AL-25 circular D=800 mm y 0,8 mm 35 pct figuras, simple pared helic
Precio: 278.94
Fabricación y suministro de conductos CONAIRE JG INTRAFLEX AL de geometría circular, tipo simple pared helicoidal de acero galvanizado en caliente, calidad del acero DX51D+Z250/275, de 800 mm de diámetro y 0,8 mm de espesor según norma XP E 51- 620, incorpora en su cara interior un aislamiento térmico de manta elastómera de 25 mm de espesor de celda cerrada adesivada por una de sus caras y con acabado en lamina aluminio en la otra, incluye parte proporcional estimada (35%) de accesorios circulares con sistema de unión por encaje fabricados con junta de goma encastadas en las bocas de conexión, que le confiere estanqueidad CLASE D. Se suministra en tramos 1, 1'50 y de 3m en función del espesor del aislamiento. Incluye certificado de fabricación y estanquidad al aire del sistema.

| Código | Ud | Descripción | Rendimiento | Precio | Importe |
|---|---|---|---|---|---|
| 4MMR3025A006 | ml | TUBO HELICOIDAL GALVA JG INTRAFLEX AL-25x3000 CONAIRE D=800 | 0.34 | 565.02 | 192.11 |
| 4MCO925A011 | u | CODO GALVA 90º SEGMENTADO JG INTRAFLEX AL-25 CONAIRE D=800 | 0.1 | 493 | 49.30 |
| 4MCO425A011 | u | CODO GALVA 45º SEGMENTADO JG INTRAFLEX AL-25 CONAIRE D=800 | 0.042 | 280.93 | 11.80 |
| 4MTS925A011 | u | TE SIMPLE GALVA 90º SEGMENTADA JG INTRAFLEX AL-25 CONAIRE D=800 | 0.022 | 444.1 | 9.77 |
| 4MRC25A054 | u | REDUCCION CONCENTRICA GALVA SEGMENTADA JG INTRAFLEX AL-25 CONAIRE D=800/710 | 0.031 | 284 | 8.80 |
| 4MME25A011 | u | MANGUITO DE UNION GALVA SEGMENTADO JG INTRAFLEX AL-25 CONAIRE D=800 | 0.155 | 46.18 | 7.16 |
|  |  | Total |  |  | 278.94 |

**CCCIFA2580045** ml Cond CONAIRE JG INTRAFLEX AL-25 circular D=800 mm y 0,8 mm 45 pct figuras, simple pared helic
Precio: 303.58
Fabricación y suministro de conductos CONAIRE JG INTRAFLEX AL de geometría circular, tipo simple pared helicoidal de acero galvanizado en caliente, calidad del acero DX51D+Z250/275, de 800 mm de diámetro y 0,8 mm de espesor según norma XP E 51- 620, incorpora en su cara interior un aislamiento térmico de manta elastómera de 25 mm de espesor de celda cerrada adesivada por una de sus caras y con acabado en lamina aluminio en la otra, incluye parte proporcional estimada (45%) de accesorios circulares con sistema de unión por encaje fabricados con junta de goma encastadas en las bocas de conexión, que le confiere estanqueidad CLASE D. Se suministra en tramos 1, 1'50 y de 3m en función del espesor del aislamiento. Incluye certificado de fabricación y estanquidad al aire del sistema.

| Código | Ud | Descripción | Rendimiento | Precio | Importe |
|---|---|---|---|---|---|
| 4MMR3025A006 | ml | TUBO HELICOIDAL GALVA JG INTRAFLEX AL-25x3000 CONAIRE D=800 | 0.34 | 565.02 | 192.11 |
| 4MCO925A011 | u | CODO GALVA 90º SEGMENTADO JG INTRAFLEX AL-25 CONAIRE D=800 | 0.129 | 493 | 63.60 |
| 4MCO425A011 | u | CODO GALVA 45º SEGMENTADO JG INTRAFLEX AL-25 CONAIRE D=800 | 0.054 | 280.93 | 15.17 |
| 4MTS925A011 | u | TE SIMPLE GALVA 90º SEGMENTADA JG INTRAFLEX AL-25 CONAIRE D=800 | 0.028 | 444.1 | 12.43 |
| 4MRC25A054 | u | REDUCCION CONCENTRICA GALVA SEGMENTADA JG INTRAFLEX AL-25 CONAIRE D=800/710 | 0.039 | 284 | 11.08 |
| 4MME25A011 | u | MANGUITO DE UNION GALVA SEGMENTADO JG INTRAFLEX AL-25 CONAIRE D=800 | 0.199 | 46.18 | 9.19 |
|  |  | Total |  |  | 303.58 |

**CCCIFA2580055** ml Cond CONAIRE JG INTRAFLEX AL-25 circular D=800 mm y 0,8 mm 55 pct figuras, simple pared helic
Precio: 328.49
Fabricación y suministro de conductos CONAIRE JG INTRAFLEX AL de geometría circular, tipo simple pared helicoidal de acero galvanizado en caliente, calidad del acero DX51D+Z250/275, de 800 mm de diámetro y 0,8 mm de espesor según norma XP E 51- 620, incorpora en su cara interior un aislamiento térmico de manta elastómera de 25 mm de espesor de celda cerrada adesivada por una de sus caras y con acabado en lamina aluminio en la otra, incluye parte proporcional estimada (55%) de accesorios circulares con sistema de unión por encaje fabricados con junta de goma encastadas en las bocas de conexión, que le confiere estanqueidad CLASE D. Se suministra en tramos 1, 1'50 y de 3m en función del espesor del aislamiento. Incluye certificado de fabricación y estanquidad al aire del sistema.

| Código | Ud | Descripción | Rendimiento | Precio | Importe |
|---|---|---|---|---|---|
| 4MMR3025A006 | ml | TUBO HELICOIDAL GALVA JG INTRAFLEX AL-25x3000 CONAIRE D=800 | 0.34 | 565.02 | 192.11 |
| 4MCO925A011 | u | CODO GALVA 90º SEGMENTADO JG INTRAFLEX AL-25 CONAIRE D=800 | 0.157 | 493 | 77.40 |
| 4MCO425A011 | u | CODO GALVA 45º SEGMENTADO JG INTRAFLEX AL-25 CONAIRE D=800 | 0.066 | 280.93 | 18.54 |
| 4MTS925A011 | u | TE SIMPLE GALVA 90º SEGMENTADA JG INTRAFLEX AL-25 CONAIRE D=800 | 0.035 | 444.1 | 15.54 |
| 4MRC25A054 | u | REDUCCION CONCENTRICA GALVA SEGMENTADA JG INTRAFLEX AL-25 CONAIRE D=800/710 | 0.048 | 284 | 13.63 |
| 4MME25A011 | u | MANGUITO DE UNION GALVA SEGMENTADO JG INTRAFLEX AL-25 CONAIRE D=800 | 0.244 | 46.18 | 11.27 |
|  |  | Total |  |  | 328.49 |

###### 04010302020205 Espesor 32 mm

###### CCCIFA32250 Intraflex AL 32 D=250 mm

**CCCIFA3225015** ml Cond CONAIRE JG INTRAFLEX AL-32 circular D=250 mm y 0,5 mm 15 pct figuras, simple pared helic
Precio: 73.56
Fabricación y suministro de conductos CONAIRE JG INTRAFLEX AL de geometría circular, tipo simple pared helicoidal de acero galvanizado en caliente, calidad del acero DX51D+Z250/275, de 250 mm de diámetro y 0,5 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR1532A001 | ml | TUBO HELICOIDAL GALVA JG INTRAFLEX AL-32x1500 CONAIRE D=250 | 0.667 | 99.95 | 66.67 |
| 4MCO932A001 | u | CODO GALVA 90º SEGMENTADO JG INTRAFLEX AL-32 CONAIRE D=250 | 0.043 | 73.9 | 3.18 |
| 4MCO432A001 | u | CODO GALVA 45º SEGMENTADO JG INTRAFLEX AL-32 CONAIRE D=250 | 0.018 | 50.86 | 0.92 |
| 4MTS932A001 | u | TE SIMPLE GALVA 90º SEGMENTADA JG INTRAFLEX AL-32 CONAIRE D=250 | 0.009 | 81.22 | 0.73 |
| 4MRC32A001 | u | REDUCCION CONCENTRICA GALVA SEGMENTADA JG INTRAFLEX AL-32 CONAIRE D=300/250 | 0.013 | 71.36 | 0.93 |
| 4MME32A001 | u | MANGUITO DE UNION GALVA SEGMENTADO JG INTRAFLEX AL-32 CONAIRE D=250 | 0.066 | 17.17 | 1.13 |
|  |  | Total |  |  | 73.56 |

**CCCIFA3225025** ml Cond CONAIRE JG INTRAFLEX AL-32 circular D=250 mm y 0,5 mm 25 pct figuras, simple pared helic
Precio: 78.23
Fabricación y suministro de conductos CONAIRE JG INTRAFLEX AL de geometría circular, tipo simple pared helicoidal de acero galvanizado en caliente, calidad del acero DX51D+Z250/275, de 250 mm de diámetro y 0,5 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR1532A001 | ml | TUBO HELICOIDAL GALVA JG INTRAFLEX AL-32x1500 CONAIRE D=250 | 0.667 | 99.95 | 66.67 |
| 4MCO932A001 | u | CODO GALVA 90º SEGMENTADO JG INTRAFLEX AL-32 CONAIRE D=250 | 0.071 | 73.9 | 5.25 |
| 4MCO432A001 | u | CODO GALVA 45º SEGMENTADO JG INTRAFLEX AL-32 CONAIRE D=250 | 0.03 | 50.86 | 1.53 |
| 4MTS932A001 | u | TE SIMPLE GALVA 90º SEGMENTADA JG INTRAFLEX AL-32 CONAIRE D=250 | 0.016 | 81.22 | 1.30 |
| 4MRC32A001 | u | REDUCCION CONCENTRICA GALVA SEGMENTADA JG INTRAFLEX AL-32 CONAIRE D=300/250 | 0.022 | 71.36 | 1.57 |
| 4MME32A001 | u | MANGUITO DE UNION GALVA SEGMENTADO JG INTRAFLEX AL-32 CONAIRE D=250 | 0.111 | 17.17 | 1.91 |
|  |  | Total |  |  | 78.23 |

**CCCIFA3225035** ml Cond CONAIRE JG INTRAFLEX AL-32 circular D=250 mm y 0,5 mm 35 pct figuras, simple pared helic
Precio: 82.86
Fabricación y suministro de conductos CONAIRE JG INTRAFLEX AL de geometría circular, tipo simple pared helicoidal de acero galvanizado en caliente, calidad del acero DX51D+Z250/275, de 250 mm de diámetro y 0,5 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR1532A001 | ml | TUBO HELICOIDAL GALVA JG INTRAFLEX AL-32x1500 CONAIRE D=250 | 0.667 | 99.95 | 66.67 |
| 4MCO932A001 | u | CODO GALVA 90º SEGMENTADO JG INTRAFLEX AL-32 CONAIRE D=250 | 0.1 | 73.9 | 7.39 |
| 4MCO432A001 | u | CODO GALVA 45º SEGMENTADO JG INTRAFLEX AL-32 CONAIRE D=250 | 0.042 | 50.86 | 2.14 |
| 4MTS932A001 | u | TE SIMPLE GALVA 90º SEGMENTADA JG INTRAFLEX AL-32 CONAIRE D=250 | 0.022 | 81.22 | 1.79 |
| 4MRC32A001 | u | REDUCCION CONCENTRICA GALVA SEGMENTADA JG INTRAFLEX AL-32 CONAIRE D=300/250 | 0.031 | 71.36 | 2.21 |
| 4MME32A001 | u | MANGUITO DE UNION GALVA SEGMENTADO JG INTRAFLEX AL-32 CONAIRE D=250 | 0.155 | 17.17 | 2.66 |
|  |  | Total |  |  | 82.86 |

**CCCIFA3225045** ml Cond CONAIRE JG INTRAFLEX AL-32 circular D=250 mm y 0,5 mm 45 pct figuras, simple pared helic
Precio: 87.42
Fabricación y suministro de conductos CONAIRE JG INTRAFLEX AL de geometría circular, tipo simple pared helicoidal de acero galvanizado en caliente, calidad del acero DX51D+Z250/275, de 250 mm de diámetro y 0,5 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR1532A001 | ml | TUBO HELICOIDAL GALVA JG INTRAFLEX AL-32x1500 CONAIRE D=250 | 0.667 | 99.95 | 66.67 |
| 4MCO932A001 | u | CODO GALVA 90º SEGMENTADO JG INTRAFLEX AL-32 CONAIRE D=250 | 0.129 | 73.9 | 9.53 |
| 4MCO432A001 | u | CODO GALVA 45º SEGMENTADO JG INTRAFLEX AL-32 CONAIRE D=250 | 0.054 | 50.86 | 2.75 |
| 4MTS932A001 | u | TE SIMPLE GALVA 90º SEGMENTADA JG INTRAFLEX AL-32 CONAIRE D=250 | 0.028 | 81.22 | 2.27 |
| 4MRC32A001 | u | REDUCCION CONCENTRICA GALVA SEGMENTADA JG INTRAFLEX AL-32 CONAIRE D=300/250 | 0.039 | 71.36 | 2.78 |
| 4MME32A001 | u | MANGUITO DE UNION GALVA SEGMENTADO JG INTRAFLEX AL-32 CONAIRE D=250 | 0.199 | 17.17 | 3.42 |
|  |  | Total |  |  | 87.42 |

**CCCIFA3225055** ml Cond CONAIRE JG INTRAFLEX AL-32 circular D=250 mm y 0,5 mm 55 pct figuras, simple pared helic
Precio: 92.09
Fabricación y suministro de conductos CONAIRE JG INTRAFLEX AL de geometría circular, tipo simple pared helicoidal de acero galvanizado en caliente, calidad del acero DX51D+Z250/275, de 250 mm de diámetro y 0,5 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR1532A001 | ml | TUBO HELICOIDAL GALVA JG INTRAFLEX AL-32x1500 CONAIRE D=250 | 0.667 | 99.95 | 66.67 |
| 4MCO932A001 | u | CODO GALVA 90º SEGMENTADO JG INTRAFLEX AL-32 CONAIRE D=250 | 0.157 | 73.9 | 11.60 |
| 4MCO432A001 | u | CODO GALVA 45º SEGMENTADO JG INTRAFLEX AL-32 CONAIRE D=250 | 0.066 | 50.86 | 3.36 |
| 4MTS932A001 | u | TE SIMPLE GALVA 90º SEGMENTADA JG INTRAFLEX AL-32 CONAIRE D=250 | 0.035 | 81.22 | 2.84 |
| 4MRC32A001 | u | REDUCCION CONCENTRICA GALVA SEGMENTADA JG INTRAFLEX AL-32 CONAIRE D=300/250 | 0.048 | 71.36 | 3.43 |
| 4MME32A001 | u | MANGUITO DE UNION GALVA SEGMENTADO JG INTRAFLEX AL-32 CONAIRE D=250 | 0.244 | 17.17 | 4.19 |
|  |  | Total |  |  | 92.09 |

###### CCCIFA32300 Intraflex AL 32 D=300 mm

**CCCIFA3230015** ml Cond CONAIRE JG INTRAFLEX AL-32 circular D=300 mm y 0,5 mm 15 pct figuras, simple pared helic
Precio: 86.61
Fabricación y suministro de conductos CONAIRE JG INTRAFLEX AL de geometría circular, tipo simple pared helicoidal de acero galvanizado en caliente, calidad del acero DX51D+Z250/275, de 300 mm de diámetro y 0,5 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR1532A002 | ml | TUBO HELICOIDAL GALVA JG INTRAFLEX AL-32x1500 CONAIRE D=300 | 0.667 | 118.12 | 78.79 |
| 4MCO932A002 | u | CODO GALVA 90º SEGMENTADO JG INTRAFLEX AL-32 CONAIRE D=300 | 0.043 | 83.02 | 3.57 |
| 4MCO432A002 | u | CODO GALVA 45º SEGMENTADO JG INTRAFLEX AL-32 CONAIRE D=300 | 0.018 | 55.58 | 1.00 |
| 4MTS932A002 | u | TE SIMPLE GALVA 90º SEGMENTADA JG INTRAFLEX AL-32 CONAIRE D=300 | 0.009 | 85.03 | 0.77 |
| 4MRC32A003 | u | REDUCCION CONCENTRICA GALVA SEGMENTADA JG INTRAFLEX AL-32 CONAIRE D=355/300 | 0.013 | 82.03 | 1.07 |
| 4MME32A002 | u | MANGUITO DE UNION GALVA SEGMENTADO JG INTRAFLEX AL-32 CONAIRE D=300 | 0.066 | 21.31 | 1.41 |
|  |  | Total |  |  | 86.61 |

**CCCIFA3230025** ml Cond CONAIRE JG INTRAFLEX AL-32 circular D=300 mm y 0,5 mm 25 pct figuras, simple pared helic
Precio: 91.88
Fabricación y suministro de conductos CONAIRE JG INTRAFLEX AL de geometría circular, tipo simple pared helicoidal de acero galvanizado en caliente, calidad del acero DX51D+Z250/275, de 300 mm de diámetro y 0,5 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR1532A002 | ml | TUBO HELICOIDAL GALVA JG INTRAFLEX AL-32x1500 CONAIRE D=300 | 0.667 | 118.12 | 78.79 |
| 4MCO932A002 | u | CODO GALVA 90º SEGMENTADO JG INTRAFLEX AL-32 CONAIRE D=300 | 0.071 | 83.02 | 5.89 |
| 4MCO432A002 | u | CODO GALVA 45º SEGMENTADO JG INTRAFLEX AL-32 CONAIRE D=300 | 0.03 | 55.58 | 1.67 |
| 4MTS932A002 | u | TE SIMPLE GALVA 90º SEGMENTADA JG INTRAFLEX AL-32 CONAIRE D=300 | 0.016 | 85.03 | 1.36 |
| 4MRC32A003 | u | REDUCCION CONCENTRICA GALVA SEGMENTADA JG INTRAFLEX AL-32 CONAIRE D=355/300 | 0.022 | 82.03 | 1.80 |
| 4MME32A002 | u | MANGUITO DE UNION GALVA SEGMENTADO JG INTRAFLEX AL-32 CONAIRE D=300 | 0.111 | 21.31 | 2.37 |
|  |  | Total |  |  | 91.88 |

**CCCIFA3230035** ml Cond CONAIRE JG INTRAFLEX AL-32 circular D=300 mm y 0,5 mm 35 pct figuras, simple pared helic
Precio: 97.13
Fabricación y suministro de conductos CONAIRE JG INTRAFLEX AL de geometría circular, tipo simple pared helicoidal de acero galvanizado en caliente, calidad del acero DX51D+Z250/275, de 300 mm de diámetro y 0,5 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR1532A002 | ml | TUBO HELICOIDAL GALVA JG INTRAFLEX AL-32x1500 CONAIRE D=300 | 0.667 | 118.12 | 78.79 |
| 4MCO932A002 | u | CODO GALVA 90º SEGMENTADO JG INTRAFLEX AL-32 CONAIRE D=300 | 0.1 | 83.02 | 8.30 |
| 4MCO432A002 | u | CODO GALVA 45º SEGMENTADO JG INTRAFLEX AL-32 CONAIRE D=300 | 0.042 | 55.58 | 2.33 |
| 4MTS932A002 | u | TE SIMPLE GALVA 90º SEGMENTADA JG INTRAFLEX AL-32 CONAIRE D=300 | 0.022 | 85.03 | 1.87 |
| 4MRC32A003 | u | REDUCCION CONCENTRICA GALVA SEGMENTADA JG INTRAFLEX AL-32 CONAIRE D=355/300 | 0.031 | 82.03 | 2.54 |
| 4MME32A002 | u | MANGUITO DE UNION GALVA SEGMENTADO JG INTRAFLEX AL-32 CONAIRE D=300 | 0.155 | 21.31 | 3.30 |
|  |  | Total |  |  | 97.13 |

**CCCIFA3230045** ml Cond CONAIRE JG INTRAFLEX AL-32 circular D=300 mm y 0,5 mm 45 pct figuras, simple pared helic
Precio: 102.32
Fabricación y suministro de conductos CONAIRE JG INTRAFLEX AL de geometría circular, tipo simple pared helicoidal de acero galvanizado en caliente, calidad del acero DX51D+Z250/275, de 300 mm de diámetro y 0,5 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR1532A002 | ml | TUBO HELICOIDAL GALVA JG INTRAFLEX AL-32x1500 CONAIRE D=300 | 0.667 | 118.12 | 78.79 |
| 4MCO932A002 | u | CODO GALVA 90º SEGMENTADO JG INTRAFLEX AL-32 CONAIRE D=300 | 0.129 | 83.02 | 10.71 |
| 4MCO432A002 | u | CODO GALVA 45º SEGMENTADO JG INTRAFLEX AL-32 CONAIRE D=300 | 0.054 | 55.58 | 3.00 |
| 4MTS932A002 | u | TE SIMPLE GALVA 90º SEGMENTADA JG INTRAFLEX AL-32 CONAIRE D=300 | 0.028 | 85.03 | 2.38 |
| 4MRC32A003 | u | REDUCCION CONCENTRICA GALVA SEGMENTADA JG INTRAFLEX AL-32 CONAIRE D=355/300 | 0.039 | 82.03 | 3.20 |
| 4MME32A002 | u | MANGUITO DE UNION GALVA SEGMENTADO JG INTRAFLEX AL-32 CONAIRE D=300 | 0.199 | 21.31 | 4.24 |
|  |  | Total |  |  | 102.32 |

**CCCIFA3230055** ml Cond CONAIRE JG INTRAFLEX AL-32 circular D=300 mm y 0,5 mm 55 pct figuras, simple pared helic
Precio: 107.61
Fabricación y suministro de conductos CONAIRE JG INTRAFLEX AL de geometría circular, tipo simple pared helicoidal de acero galvanizado en caliente, calidad del acero DX51D+Z250/275, de 300 mm de diámetro y 0,5 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR1532A002 | ml | TUBO HELICOIDAL GALVA JG INTRAFLEX AL-32x1500 CONAIRE D=300 | 0.667 | 118.12 | 78.79 |
| 4MCO932A002 | u | CODO GALVA 90º SEGMENTADO JG INTRAFLEX AL-32 CONAIRE D=300 | 0.157 | 83.02 | 13.03 |
| 4MCO432A002 | u | CODO GALVA 45º SEGMENTADO JG INTRAFLEX AL-32 CONAIRE D=300 | 0.066 | 55.58 | 3.67 |
| 4MTS932A002 | u | TE SIMPLE GALVA 90º SEGMENTADA JG INTRAFLEX AL-32 CONAIRE D=300 | 0.035 | 85.03 | 2.98 |
| 4MRC32A003 | u | REDUCCION CONCENTRICA GALVA SEGMENTADA JG INTRAFLEX AL-32 CONAIRE D=355/300 | 0.048 | 82.03 | 3.94 |
| 4MME32A002 | u | MANGUITO DE UNION GALVA SEGMENTADO JG INTRAFLEX AL-32 CONAIRE D=300 | 0.244 | 21.31 | 5.20 |
|  |  | Total |  |  | 107.61 |

###### CCCIFA32355 Intraflex AL 32 D=355 mm

**CCCIFA3235515** ml Cond CONAIRE JG INTRAFLEX AL-32 circular D=355 mm y 0,6mm 15 pct figuras, simple pared helic
Precio: 99.43
Fabricación y suministro de conductos CONAIRE JG INTRAFLEX AL de geometría circular, tipo simple pared helicoidal de acero galvanizado en caliente, calidad del acero DX51D+Z250/275, de 355 mm de diámetro y 0,6 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR1532A003 | ml | TUBO HELICOIDAL GALVA JG INTRAFLEX AL-32x1500 CONAIRE D=355 | 0.667 | 133.44 | 89.00 |
| 4MCO932A003 | u | CODO GALVA 90º SEGMENTADO JG INTRAFLEX AL-32 CONAIRE D=355 | 0.043 | 116.99 | 5.03 |
| 4MCO432A003 | u | CODO GALVA 45º SEGMENTADO JG INTRAFLEX AL-32 CONAIRE D=355 | 0.018 | 74.76 | 1.35 |
| 4MTS932A003 | u | TE SIMPLE GALVA 90º SEGMENTADA JG INTRAFLEX AL-32 CONAIRE D=355 | 0.009 | 121.35 | 1.09 |
| 4MRC32A006 | u | REDUCCION CONCENTRICA GALVA SEGMENTADA JG INTRAFLEX AL-32 CONAIRE D=400/355 | 0.013 | 106.43 | 1.38 |
| 4MME32A003 | u | MANGUITO DE UNION GALVA SEGMENTADO JG INTRAFLEX AL-32 CONAIRE D=355 | 0.066 | 23.9 | 1.58 |
|  |  | Total |  |  | 99.43 |

**CCCIFA3235525** ml Cond CONAIRE JG INTRAFLEX AL-32 circular D=355 mm y 0,6mm 25 pct figuras, simple pared helic
Precio: 106.48
Fabricación y suministro de conductos CONAIRE JG INTRAFLEX AL de geometría circular, tipo simple pared helicoidal de acero galvanizado en caliente, calidad del acero DX51D+Z250/275, de 355 mm de diámetro y 0,6 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR1532A003 | ml | TUBO HELICOIDAL GALVA JG INTRAFLEX AL-32x1500 CONAIRE D=355 | 0.667 | 133.44 | 89.00 |
| 4MCO932A003 | u | CODO GALVA 90º SEGMENTADO JG INTRAFLEX AL-32 CONAIRE D=355 | 0.071 | 116.99 | 8.31 |
| 4MCO432A003 | u | CODO GALVA 45º SEGMENTADO JG INTRAFLEX AL-32 CONAIRE D=355 | 0.03 | 74.76 | 2.24 |
| 4MTS932A003 | u | TE SIMPLE GALVA 90º SEGMENTADA JG INTRAFLEX AL-32 CONAIRE D=355 | 0.016 | 121.35 | 1.94 |
| 4MRC32A006 | u | REDUCCION CONCENTRICA GALVA SEGMENTADA JG INTRAFLEX AL-32 CONAIRE D=400/355 | 0.022 | 106.43 | 2.34 |
| 4MME32A003 | u | MANGUITO DE UNION GALVA SEGMENTADO JG INTRAFLEX AL-32 CONAIRE D=355 | 0.111 | 23.9 | 2.65 |
|  |  | Total |  |  | 106.48 |

**CCCIFA3235535** ml Cond CONAIRE JG INTRAFLEX AL-32 circular D=355 mm y 0,6mm 35 pct figuras, simple pared helic
Precio: 151.17
Fabricación y suministro de conductos CONAIRE JG INTRAFLEX AL de geometría circular, tipo simple pared helicoidal de acero galvanizado en caliente, calidad del acero DX51D+Z250/275, de 355 mm de diámetro y 0,6 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR1532A003 | ml | TUBO HELICOIDAL GALVA JG INTRAFLEX AL-32x1500 CONAIRE D=355 | 0.667 | 133.44 | 89.00 |
| 4MCO932A003 | u | CODO GALVA 90º SEGMENTADO JG INTRAFLEX AL-32 CONAIRE D=355 | 0.1 | 116.99 | 11.70 |
| 4MCO432A003 | u | CODO GALVA 45º SEGMENTADO JG INTRAFLEX AL-32 CONAIRE D=355 | 0.042 | 74.76 | 3.14 |
| 4MTS932A003 | u | TE SIMPLE GALVA 90º SEGMENTADA JG INTRAFLEX AL-32 CONAIRE D=355 | 0.294 | 121.35 | 35.68 |
| 4MRC32A006 | u | REDUCCION CONCENTRICA GALVA SEGMENTADA JG INTRAFLEX AL-32 CONAIRE D=400/355 | 0.06 | 106.43 | 6.39 |
| 4MME32A003 | u | MANGUITO DE UNION GALVA SEGMENTADO JG INTRAFLEX AL-32 CONAIRE D=355 | 0.22 | 23.9 | 5.26 |
|  |  | Total |  |  | 151.17 |

**CCCIFA3235545** ml Cond CONAIRE JG INTRAFLEX AL-32 circular D=355 mm y 0,6mm 45 pct figuras, simple pared helic
Precio: 194.07
Fabricación y suministro de conductos CONAIRE JG INTRAFLEX AL de geometría circular, tipo simple pared helicoidal de acero galvanizado en caliente, calidad del acero DX51D+Z250/275, de 355 mm de diámetro y 0,6 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR1532A003 | ml | TUBO HELICOIDAL GALVA JG INTRAFLEX AL-32x1500 CONAIRE D=355 | 0.667 | 133.44 | 89.00 |
| 4MCO932A003 | u | CODO GALVA 90º SEGMENTADO JG INTRAFLEX AL-32 CONAIRE D=355 | 0.24 | 116.99 | 28.08 |
| 4MCO432A003 | u | CODO GALVA 45º SEGMENTADO JG INTRAFLEX AL-32 CONAIRE D=355 | 0.23 | 74.76 | 17.19 |
| 4MTS932A003 | u | TE SIMPLE GALVA 90º SEGMENTADA JG INTRAFLEX AL-32 CONAIRE D=355 | 0.383 | 121.35 | 46.48 |
| 4MRC32A006 | u | REDUCCION CONCENTRICA GALVA SEGMENTADA JG INTRAFLEX AL-32 CONAIRE D=400/355 | 0.078 | 106.43 | 8.30 |
| 4MME32A003 | u | MANGUITO DE UNION GALVA SEGMENTADO JG INTRAFLEX AL-32 CONAIRE D=355 | 0.21 | 23.9 | 5.02 |
|  |  | Total |  |  | 194.07 |

**CCCIFA3235555** ml Cond CONAIRE JG INTRAFLEX AL-32 circular D=355 mm y 0,6mm 55 pct figuras, simple pared helic
Precio: 217.14
Fabricación y suministro de conductos CONAIRE JG INTRAFLEX AL de geometría circular, tipo simple pared helicoidal de acero galvanizado en caliente, calidad del acero DX51D+Z250/275, de 355 mm de diámetro y 0,6 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR1532A003 | ml | TUBO HELICOIDAL GALVA JG INTRAFLEX AL-32x1500 CONAIRE D=355 | 0.667 | 133.44 | 89.00 |
| 4MCO932A003 | u | CODO GALVA 90º SEGMENTADO JG INTRAFLEX AL-32 CONAIRE D=355 | 0.296 | 116.99 | 34.63 |
| 4MCO432A003 | u | CODO GALVA 45º SEGMENTADO JG INTRAFLEX AL-32 CONAIRE D=355 | 0.284 | 74.76 | 21.23 |
| 4MTS932A003 | u | TE SIMPLE GALVA 90º SEGMENTADA JG INTRAFLEX AL-32 CONAIRE D=355 | 0.472 | 121.35 | 57.28 |
| 4MRC32A006 | u | REDUCCION CONCENTRICA GALVA SEGMENTADA JG INTRAFLEX AL-32 CONAIRE D=400/355 | 0.096 | 106.43 | 10.22 |
| 4MME32A003 | u | MANGUITO DE UNION GALVA SEGMENTADO JG INTRAFLEX AL-32 CONAIRE D=355 | 0.2 | 23.9 | 4.78 |
|  |  | Total |  |  | 217.14 |

###### CCCIFA32400 Intraflex AL 32 D=400 mm

**CCCIFA3240015** ml Cond CONAIRE JG INTRAFLEX AL-32 circular D=400 mm y 0,6 mm 15 pct figuras, simple pared helic
Precio: 139.13
Fabricación y suministro de conductos CONAIRE JG INTRAFLEX AL de geometría circular, tipo simple pared helicoidal de acero galvanizado en caliente, calidad del acero DX51D+Z250/275, de 400 mm de diámetro y 0,6 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR1532A004 | ml | TUBO HELICOIDAL GALVA JG INTRAFLEX AL-32x1500 CONAIRE D=400 | 0.667 | 166.8 | 111.26 |
| 4MCO932A004 | u | CODO GALVA 90º SEGMENTADO JG INTRAFLEX AL-32 CONAIRE D=400 | 0.074 | 143.3 | 10.60 |
| 4MCO432A004 | u | CODO GALVA 45º SEGMENTADO JG INTRAFLEX AL-32 CONAIRE D=400 | 0.071 | 90.18 | 6.40 |
| 4MTS932A004 | u | TE SIMPLE GALVA 90º SEGMENTADA JG INTRAFLEX AL-32 CONAIRE D=400 | 0.012 | 147.85 | 1.77 |
| 4MRC32A010 | u | REDUCCION CONCENTRICA GALVA SEGMENTADA JG INTRAFLEX AL-32 CONAIRE D=450/400 | 0.022 | 119.44 | 2.63 |
| 4MME32A004 | u | MANGUITO DE UNION GALVA SEGMENTADO JG INTRAFLEX AL-32 CONAIRE D=400 | 0.24 | 26.96 | 6.47 |
|  |  | Total |  |  | 139.13 |

**CCCIFA3240025** ml Cond CONAIRE JG INTRAFLEX AL-32 circular D=400 mm y 0,6 mm 25 pct figuras, simple pared helic
Precio: 155.21
Fabricación y suministro de conductos CONAIRE JG INTRAFLEX AL de geometría circular, tipo simple pared helicoidal de acero galvanizado en caliente, calidad del acero DX51D+Z250/275, de 400 mm de diámetro y 0,6 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR1532A004 | ml | TUBO HELICOIDAL GALVA JG INTRAFLEX AL-32x1500 CONAIRE D=400 | 0.667 | 166.8 | 111.26 |
| 4MCO932A004 | u | CODO GALVA 90º SEGMENTADO JG INTRAFLEX AL-32 CONAIRE D=400 | 0.13 | 143.3 | 18.63 |
| 4MCO432A004 | u | CODO GALVA 45º SEGMENTADO JG INTRAFLEX AL-32 CONAIRE D=400 | 0.126 | 90.18 | 11.36 |
| 4MTS932A004 | u | TE SIMPLE GALVA 90º SEGMENTADA JG INTRAFLEX AL-32 CONAIRE D=400 | 0.021 | 147.85 | 3.10 |
| 4MRC32A010 | u | REDUCCION CONCENTRICA GALVA SEGMENTADA JG INTRAFLEX AL-32 CONAIRE D=450/400 | 0.039 | 119.44 | 4.66 |
| 4MME32A004 | u | MANGUITO DE UNION GALVA SEGMENTADO JG INTRAFLEX AL-32 CONAIRE D=400 | 0.23 | 26.96 | 6.20 |
|  |  | Total |  |  | 155.21 |

**CCCIFA3240035** ml Cond CONAIRE JG INTRAFLEX AL-32 circular D=400 mm y 0,6 mm 35 pct figuras, simple pared helic
Precio: 171.56
Fabricación y suministro de conductos CONAIRE JG INTRAFLEX AL de geometría circular, tipo simple pared helicoidal de acero galvanizado en caliente, calidad del acero DX51D+Z250/275, de 400 mm de diámetro y 0,6 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR1532A004 | ml | TUBO HELICOIDAL GALVA JG INTRAFLEX AL-32x1500 CONAIRE D=400 | 0.667 | 166.8 | 111.26 |
| 4MCO932A004 | u | CODO GALVA 90º SEGMENTADO JG INTRAFLEX AL-32 CONAIRE D=400 | 0.187 | 143.3 | 26.80 |
| 4MCO432A004 | u | CODO GALVA 45º SEGMENTADO JG INTRAFLEX AL-32 CONAIRE D=400 | 0.181 | 90.18 | 16.32 |
| 4MTS932A004 | u | TE SIMPLE GALVA 90º SEGMENTADA JG INTRAFLEX AL-32 CONAIRE D=400 | 0.03 | 147.85 | 4.44 |
| 4MRC32A010 | u | REDUCCION CONCENTRICA GALVA SEGMENTADA JG INTRAFLEX AL-32 CONAIRE D=450/400 | 0.057 | 119.44 | 6.81 |
| 4MME32A004 | u | MANGUITO DE UNION GALVA SEGMENTADO JG INTRAFLEX AL-32 CONAIRE D=400 | 0.22 | 26.96 | 5.93 |
|  |  | Total |  |  | 171.56 |

**CCCIFA3240045** ml Cond CONAIRE JG INTRAFLEX AL-32 circular D=400 mm y 0,6 mm 45 pct figuras, simple pared helic
Precio: 187.54
Fabricación y suministro de conductos CONAIRE JG INTRAFLEX AL de geometría circular, tipo simple pared helicoidal de acero galvanizado en caliente, calidad del acero DX51D+Z250/275, de 400 mm de diámetro y 0,6 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR1532A004 | ml | TUBO HELICOIDAL GALVA JG INTRAFLEX AL-32x1500 CONAIRE D=400 | 0.667 | 166.8 | 111.26 |
| 4MCO932A004 | u | CODO GALVA 90º SEGMENTADO JG INTRAFLEX AL-32 CONAIRE D=400 | 0.243 | 143.3 | 34.82 |
| 4MCO432A004 | u | CODO GALVA 45º SEGMENTADO JG INTRAFLEX AL-32 CONAIRE D=400 | 0.235 | 90.18 | 21.19 |
| 4MTS932A004 | u | TE SIMPLE GALVA 90º SEGMENTADA JG INTRAFLEX AL-32 CONAIRE D=400 | 0.039 | 147.85 | 5.77 |
| 4MRC32A010 | u | REDUCCION CONCENTRICA GALVA SEGMENTADA JG INTRAFLEX AL-32 CONAIRE D=450/400 | 0.074 | 119.44 | 8.84 |
| 4MME32A004 | u | MANGUITO DE UNION GALVA SEGMENTADO JG INTRAFLEX AL-32 CONAIRE D=400 | 0.21 | 26.96 | 5.66 |
|  |  | Total |  |  | 187.54 |

**CCCIFA3240055** ml Cond CONAIRE JG INTRAFLEX AL-32 circular D=400 mm y 0,6 mm 55 pct figuras, simple pared helic
Precio: 203.76
Fabricación y suministro de conductos CONAIRE JG INTRAFLEX AL de geometría circular, tipo simple pared helicoidal de acero galvanizado en caliente, calidad del acero DX51D+Z250/275, de 400 mm de diámetro y 0,6 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR1532A004 | ml | TUBO HELICOIDAL GALVA JG INTRAFLEX AL-32x1500 CONAIRE D=400 | 0.667 | 166.8 | 111.26 |
| 4MCO932A004 | u | CODO GALVA 90º SEGMENTADO JG INTRAFLEX AL-32 CONAIRE D=400 | 0.3 | 143.3 | 42.99 |
| 4MCO432A004 | u | CODO GALVA 45º SEGMENTADO JG INTRAFLEX AL-32 CONAIRE D=400 | 0.29 | 90.18 | 26.15 |
| 4MTS932A004 | u | TE SIMPLE GALVA 90º SEGMENTADA JG INTRAFLEX AL-32 CONAIRE D=400 | 0.048 | 147.85 | 7.10 |
| 4MRC32A010 | u | REDUCCION CONCENTRICA GALVA SEGMENTADA JG INTRAFLEX AL-32 CONAIRE D=450/400 | 0.091 | 119.44 | 10.87 |
| 4MME32A004 | u | MANGUITO DE UNION GALVA SEGMENTADO JG INTRAFLEX AL-32 CONAIRE D=400 | 0.2 | 26.96 | 5.39 |
|  |  | Total |  |  | 203.76 |

###### CCCIFA32450 Intraflex AL 32 D=450 mm

**CCCIFA3245015** ml Cond CONAIRE JG INTRAFLEX AL-32 circular D=450 mm y 0,6 mm 15 pct figuras, simple pared helic
Precio: 155.87
Fabricación y suministro de conductos CONAIRE JG INTRAFLEX AL de geometría circular, tipo simple pared helicoidal de acero galvanizado en caliente, calidad del acero DX51D+Z250/275, de 450 mm de diámetro y 0,6 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR1532A005 | ml | TUBO HELICOIDAL GALVA JG INTRAFLEX AL-32x1500 CONAIRE D=450 | 0.667 | 186.86 | 124.64 |
| 4MCO932A005 | u | CODO GALVA 90º SEGMENTADO JG INTRAFLEX AL-32 CONAIRE D=450 | 0.069 | 171.72 | 11.85 |
| 4MCO432A005 | u | CODO GALVA 45º SEGMENTADO JG INTRAFLEX AL-32 CONAIRE D=450 | 0.068 | 105.75 | 7.19 |
| 4MTS932A005 | u | TE SIMPLE GALVA 90º SEGMENTADA JG INTRAFLEX AL-32 CONAIRE D=450 | 0.012 | 162.89 | 1.95 |
| 4MRC32A015 | u | REDUCCION CONCENTRICA GALVA SEGMENTADA JG INTRAFLEX AL-32 CONAIRE D=500/450 | 0.023 | 141.79 | 3.26 |
| 4MME32A005 | u | MANGUITO DE UNION GALVA SEGMENTADO JG INTRAFLEX AL-32 CONAIRE D=450 | 0.24 | 29.08 | 6.98 |
|  |  | Total |  |  | 155.87 |

**CCCIFA3245025** ml Cond CONAIRE JG INTRAFLEX AL-32 circular D=450 mm y 0,6 mm 25 pct figuras, simple pared helic
Precio: 174.2
Fabricación y suministro de conductos CONAIRE JG INTRAFLEX AL de geometría circular, tipo simple pared helicoidal de acero galvanizado en caliente, calidad del acero DX51D+Z250/275, de 450 mm de diámetro y 0,6 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR1532A005 | ml | TUBO HELICOIDAL GALVA JG INTRAFLEX AL-32x1500 CONAIRE D=450 | 0.667 | 186.86 | 124.64 |
| 4MCO932A005 | u | CODO GALVA 90º SEGMENTADO JG INTRAFLEX AL-32 CONAIRE D=450 | 0.122 | 171.72 | 20.95 |
| 4MCO432A005 | u | CODO GALVA 45º SEGMENTADO JG INTRAFLEX AL-32 CONAIRE D=450 | 0.12 | 105.75 | 12.69 |
| 4MTS932A005 | u | TE SIMPLE GALVA 90º SEGMENTADA JG INTRAFLEX AL-32 CONAIRE D=450 | 0.021 | 162.89 | 3.42 |
| 4MRC32A015 | u | REDUCCION CONCENTRICA GALVA SEGMENTADA JG INTRAFLEX AL-32 CONAIRE D=500/450 | 0.041 | 141.79 | 5.81 |
| 4MME32A005 | u | MANGUITO DE UNION GALVA SEGMENTADO JG INTRAFLEX AL-32 CONAIRE D=450 | 0.23 | 29.08 | 6.69 |
|  |  | Total |  |  | 174.2 |

**CCCIFA3245035** ml Cond CONAIRE JG INTRAFLEX AL-32 circular D=450 mm y 0,6 mm 35 pct figuras, simple pared helic
Precio: 192.37
Fabricación y suministro de conductos CONAIRE JG INTRAFLEX AL de geometría circular, tipo simple pared helicoidal de acero galvanizado en caliente, calidad del acero DX51D+Z250/275, de 450 mm de diámetro y 0,6 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR1532A005 | ml | TUBO HELICOIDAL GALVA JG INTRAFLEX AL-32x1500 CONAIRE D=450 | 0.667 | 186.86 | 124.64 |
| 4MCO932A005 | u | CODO GALVA 90º SEGMENTADO JG INTRAFLEX AL-32 CONAIRE D=450 | 0.174 | 171.72 | 29.88 |
| 4MCO432A005 | u | CODO GALVA 45º SEGMENTADO JG INTRAFLEX AL-32 CONAIRE D=450 | 0.172 | 105.75 | 18.19 |
| 4MTS932A005 | u | TE SIMPLE GALVA 90º SEGMENTADA JG INTRAFLEX AL-32 CONAIRE D=450 | 0.03 | 162.89 | 4.89 |
| 4MRC32A015 | u | REDUCCION CONCENTRICA GALVA SEGMENTADA JG INTRAFLEX AL-32 CONAIRE D=500/450 | 0.059 | 141.79 | 8.37 |
| 4MME32A005 | u | MANGUITO DE UNION GALVA SEGMENTADO JG INTRAFLEX AL-32 CONAIRE D=450 | 0.22 | 29.08 | 6.40 |
|  |  | Total |  |  | 192.37 |

**CCCIFA3245045** ml Cond CONAIRE JG INTRAFLEX AL-32 circular D=450 mm y 0,6 mm 45 pct figuras, simple pared helic
Precio: 210.69
Fabricación y suministro de conductos CONAIRE JG INTRAFLEX AL de geometría circular, tipo simple pared helicoidal de acero galvanizado en caliente, calidad del acero DX51D+Z250/275, de 450 mm de diámetro y 0,6 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR1532A005 | ml | TUBO HELICOIDAL GALVA JG INTRAFLEX AL-32x1500 CONAIRE D=450 | 0.667 | 186.86 | 124.64 |
| 4MCO932A005 | u | CODO GALVA 90º SEGMENTADO JG INTRAFLEX AL-32 CONAIRE D=450 | 0.227 | 171.72 | 38.98 |
| 4MCO432A005 | u | CODO GALVA 45º SEGMENTADO JG INTRAFLEX AL-32 CONAIRE D=450 | 0.224 | 105.75 | 23.69 |
| 4MTS932A005 | u | TE SIMPLE GALVA 90º SEGMENTADA JG INTRAFLEX AL-32 CONAIRE D=450 | 0.039 | 162.89 | 6.35 |
| 4MRC32A015 | u | REDUCCION CONCENTRICA GALVA SEGMENTADA JG INTRAFLEX AL-32 CONAIRE D=500/450 | 0.077 | 141.79 | 10.92 |
| 4MME32A005 | u | MANGUITO DE UNION GALVA SEGMENTADO JG INTRAFLEX AL-32 CONAIRE D=450 | 0.21 | 29.08 | 6.11 |
|  |  | Total |  |  | 210.69 |

**CCCIFA3245055** ml Cond CONAIRE JG INTRAFLEX AL-32 circular D=450 mm y 0,6 mm 55 pct figuras, simple pared helic
Precio: 229.02
Fabricación y suministro de conductos CONAIRE JG INTRAFLEX AL de geometría circular, tipo simple pared helicoidal de acero galvanizado en caliente, calidad del acero DX51D+Z250/275, de 450 mm de diámetro y 0,6 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR1532A005 | ml | TUBO HELICOIDAL GALVA JG INTRAFLEX AL-32x1500 CONAIRE D=450 | 0.667 | 186.86 | 124.64 |
| 4MCO932A005 | u | CODO GALVA 90º SEGMENTADO JG INTRAFLEX AL-32 CONAIRE D=450 | 0.28 | 171.72 | 48.08 |
| 4MCO432A005 | u | CODO GALVA 45º SEGMENTADO JG INTRAFLEX AL-32 CONAIRE D=450 | 0.276 | 105.75 | 29.19 |
| 4MTS932A005 | u | TE SIMPLE GALVA 90º SEGMENTADA JG INTRAFLEX AL-32 CONAIRE D=450 | 0.048 | 162.89 | 7.82 |
| 4MRC32A015 | u | REDUCCION CONCENTRICA GALVA SEGMENTADA JG INTRAFLEX AL-32 CONAIRE D=500/450 | 0.095 | 141.79 | 13.47 |
| 4MME32A005 | u | MANGUITO DE UNION GALVA SEGMENTADO JG INTRAFLEX AL-32 CONAIRE D=450 | 0.2 | 29.08 | 5.82 |
|  |  | Total |  |  | 229.02 |

###### CCCIFA32500 Intraflex AL 32 D=500 mm

**CCCIFA3250015** ml Cond CONAIRE JG INTRAFLEX AL-32 circular D=500 mm y 0,7 mm 15 pct figuras, simple pared helic
Precio: 170.59
Fabricación y suministro de conductos CONAIRE JG INTRAFLEX AL de geometría circular, tipo simple pared helicoidal de acero galvanizado en caliente, calidad del acero DX51D+Z250/275, de 500 mm de diámetro y 0,7 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR1532A006 | ml | TUBO HELICOIDAL GALVA JG INTRAFLEX AL-32x1500 CONAIRE D=500 | 0.667 | 207.07 | 138.12 |
| 4MCO932A006 | u | CODO GALVA 90º SEGMENTADO JG INTRAFLEX AL-32 CONAIRE D=500 | 0.055 | 219.53 | 12.07 |
| 4MCO432A006 | u | CODO GALVA 45º SEGMENTADO JG INTRAFLEX AL-32 CONAIRE D=500 | 0.057 | 126.83 | 7.23 |
| 4MTS932A006 | u | TE SIMPLE GALVA 90º SEGMENTADA JG INTRAFLEX AL-32 CONAIRE D=500 | 0.01 | 212.28 | 2.12 |
| 4MRC32A021 | u | REDUCCION CONCENTRICA GALVA SEGMENTADA JG INTRAFLEX AL-32 CONAIRE D=560/500 | 0.019 | 177.53 | 3.37 |
| 4MME32A006 | u | MANGUITO DE UNION GALVA SEGMENTADO JG INTRAFLEX AL-32 CONAIRE D=500 | 0.24 | 32.01 | 7.68 |
|  |  | Total |  |  | 170.59 |

**CCCIFA3250025** ml Cond CONAIRE JG INTRAFLEX AL-32 circular D=500 mm y 0,7 mm 25 pct figuras, simple pared helic
Precio: 189.36
Fabricación y suministro de conductos CONAIRE JG INTRAFLEX AL de geometría circular, tipo simple pared helicoidal de acero galvanizado en caliente, calidad del acero DX51D+Z250/275, de 500 mm de diámetro y 0,7 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR1532A006 | ml | TUBO HELICOIDAL GALVA JG INTRAFLEX AL-32x1500 CONAIRE D=500 | 0.667 | 207.07 | 138.12 |
| 4MCO932A006 | u | CODO GALVA 90º SEGMENTADO JG INTRAFLEX AL-32 CONAIRE D=500 | 0.097 | 219.53 | 21.29 |
| 4MCO432A006 | u | CODO GALVA 45º SEGMENTADO JG INTRAFLEX AL-32 CONAIRE D=500 | 0.102 | 126.83 | 12.94 |
| 4MTS932A006 | u | TE SIMPLE GALVA 90º SEGMENTADA JG INTRAFLEX AL-32 CONAIRE D=500 | 0.017 | 212.28 | 3.61 |
| 4MRC32A021 | u | REDUCCION CONCENTRICA GALVA SEGMENTADA JG INTRAFLEX AL-32 CONAIRE D=560/500 | 0.034 | 177.53 | 6.04 |
| 4MME32A006 | u | MANGUITO DE UNION GALVA SEGMENTADO JG INTRAFLEX AL-32 CONAIRE D=500 | 0.23 | 32.01 | 7.36 |
|  |  | Total |  |  | 189.36 |

**CCCIFA3250035** ml Cond CONAIRE JG INTRAFLEX AL-32 circular D=500 mm y 0,7 mm 35 pct figuras, simple pared helic
Precio: 207.98
Fabricación y suministro de conductos CONAIRE JG INTRAFLEX AL de geometría circular, tipo simple pared helicoidal de acero galvanizado en caliente, calidad del acero DX51D+Z250/275, de 500 mm de diámetro y 0,7 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR1532A006 | ml | TUBO HELICOIDAL GALVA JG INTRAFLEX AL-32x1500 CONAIRE D=500 | 0.667 | 207.07 | 138.12 |
| 4MCO932A006 | u | CODO GALVA 90º SEGMENTADO JG INTRAFLEX AL-32 CONAIRE D=500 | 0.139 | 219.53 | 30.51 |
| 4MCO432A006 | u | CODO GALVA 45º SEGMENTADO JG INTRAFLEX AL-32 CONAIRE D=500 | 0.146 | 126.83 | 18.52 |
| 4MTS932A006 | u | TE SIMPLE GALVA 90º SEGMENTADA JG INTRAFLEX AL-32 CONAIRE D=500 | 0.024 | 212.28 | 5.09 |
| 4MRC32A021 | u | REDUCCION CONCENTRICA GALVA SEGMENTADA JG INTRAFLEX AL-32 CONAIRE D=560/500 | 0.049 | 177.53 | 8.70 |
| 4MME32A006 | u | MANGUITO DE UNION GALVA SEGMENTADO JG INTRAFLEX AL-32 CONAIRE D=500 | 0.22 | 32.01 | 7.04 |
|  |  | Total |  |  | 207.98 |

**CCCIFA3250045** ml Cond CONAIRE JG INTRAFLEX AL-32 circular D=500 mm y 0,7 mm 45 pct figuras, simple pared helic
Precio: 219.26
Fabricación y suministro de conductos CONAIRE JG INTRAFLEX AL de geometría circular, tipo simple pared helicoidal de acero galvanizado en caliente, calidad del acero DX51D+Z250/275, de 500 mm de diámetro y 0,7 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR1532A006 | ml | TUBO HELICOIDAL GALVA JG INTRAFLEX AL-32x1500 CONAIRE D=500 | 0.667 | 207.07 | 138.12 |
| 4MCO932A006 | u | CODO GALVA 90º SEGMENTADO JG INTRAFLEX AL-32 CONAIRE D=500 | 0.164 | 219.53 | 36.00 |
| 4MCO432A006 | u | CODO GALVA 45º SEGMENTADO JG INTRAFLEX AL-32 CONAIRE D=500 | 0.164 | 126.83 | 20.80 |
| 4MTS932A006 | u | TE SIMPLE GALVA 90º SEGMENTADA JG INTRAFLEX AL-32 CONAIRE D=500 | 0.027 | 212.28 | 5.73 |
| 4MRC32A021 | u | REDUCCION CONCENTRICA GALVA SEGMENTADA JG INTRAFLEX AL-32 CONAIRE D=560/500 | 0.067 | 177.53 | 11.89 |
| 4MME32A006 | u | MANGUITO DE UNION GALVA SEGMENTADO JG INTRAFLEX AL-32 CONAIRE D=500 | 0.21 | 32.01 | 6.72 |
|  |  | Total |  |  | 219.26 |

**CCCIFA3250055** ml Cond CONAIRE JG INTRAFLEX AL-32 circular D=500 mm y 0,7 mm 55 pct figuras, simple pared helic
Precio: 245.46
Fabricación y suministro de conductos CONAIRE JG INTRAFLEX AL de geometría circular, tipo simple pared helicoidal de acero galvanizado en caliente, calidad del acero DX51D+Z250/275, de 500 mm de diámetro y 0,7 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR1532A006 | ml | TUBO HELICOIDAL GALVA JG INTRAFLEX AL-32x1500 CONAIRE D=500 | 0.667 | 207.07 | 138.12 |
| 4MCO932A006 | u | CODO GALVA 90º SEGMENTADO JG INTRAFLEX AL-32 CONAIRE D=500 | 0.223 | 219.53 | 48.96 |
| 4MCO432A006 | u | CODO GALVA 45º SEGMENTADO JG INTRAFLEX AL-32 CONAIRE D=500 | 0.234 | 126.83 | 29.68 |
| 4MTS932A006 | u | TE SIMPLE GALVA 90º SEGMENTADA JG INTRAFLEX AL-32 CONAIRE D=500 | 0.039 | 212.28 | 8.28 |
| 4MRC32A021 | u | REDUCCION CONCENTRICA GALVA SEGMENTADA JG INTRAFLEX AL-32 CONAIRE D=560/500 | 0.079 | 177.53 | 14.02 |
| 4MME32A006 | u | MANGUITO DE UNION GALVA SEGMENTADO JG INTRAFLEX AL-32 CONAIRE D=500 | 0.2 | 32.01 | 6.40 |
|  |  | Total |  |  | 245.46 |

###### CCCIFA32560 Intraflex AL 32 D=560 mm

**CCCIFA3256015** ml Cond CONAIRE JG INTRAFLEX AL-32 circular D=560 mm y 0,7 mm 15 pct figuras, simple pared helic
Precio: 180.91
Fabricación y suministro de conductos CONAIRE JG INTRAFLEX AL de geometría circular, tipo simple pared helicoidal de acero galvanizado en caliente, calidad del acero DX51D+Z250/275, de 560 mm de diámetro y 0,7 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR3032A002 | ml | TUBO HELICOIDAL GALVA JG INTRAFLEX AL-32x3000 CONAIRE D=560 | 0.34 | 428.67 | 145.75 |
| 4MCO932A007 | u | CODO GALVA 90º SEGMENTADO JG INTRAFLEX AL-32 CONAIRE D=560 | 0.049 | 259.49 | 12.72 |
| 4MCO432A007 | u | CODO GALVA 45º SEGMENTADO JG INTRAFLEX AL-32 CONAIRE D=560 | 0.05 | 152.54 | 7.63 |
| 4MTS932A007 | u | TE SIMPLE GALVA 90º SEGMENTADA JG INTRAFLEX AL-32 CONAIRE D=560 | 0.008 | 252.99 | 2.02 |
| 4MRC32A028 | u | REDUCCION CONCENTRICA GALVA SEGMENTADA JG INTRAFLEX AL-32 CONAIRE D=600/560 | 0.02 | 195.02 | 3.90 |
| 4MME32A007 | u | MANGUITO DE UNION GALVA SEGMENTADO JG INTRAFLEX AL-32 CONAIRE D=560 | 0.24 | 37.03 | 8.89 |
|  |  | Total |  |  | 180.91 |

**CCCIFA3256025** ml Cond CONAIRE JG INTRAFLEX AL-32 circular D=560 mm y 0,7 mm 25 pct figuras, simple pared helic
Precio: 201.08
Fabricación y suministro de conductos CONAIRE JG INTRAFLEX AL de geometría circular, tipo simple pared helicoidal de acero galvanizado en caliente, calidad del acero DX51D+Z250/275, de 560 mm de diámetro y 0,7 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR3032A002 | ml | TUBO HELICOIDAL GALVA JG INTRAFLEX AL-32x3000 CONAIRE D=560 | 0.34 | 428.67 | 145.75 |
| 4MCO932A007 | u | CODO GALVA 90º SEGMENTADO JG INTRAFLEX AL-32 CONAIRE D=560 | 0.087 | 259.49 | 22.58 |
| 4MCO432A007 | u | CODO GALVA 45º SEGMENTADO JG INTRAFLEX AL-32 CONAIRE D=560 | 0.088 | 152.54 | 13.42 |
| 4MTS932A007 | u | TE SIMPLE GALVA 90º SEGMENTADA JG INTRAFLEX AL-32 CONAIRE D=560 | 0.015 | 252.99 | 3.79 |
| 4MRC32A028 | u | REDUCCION CONCENTRICA GALVA SEGMENTADA JG INTRAFLEX AL-32 CONAIRE D=600/560 | 0.036 | 195.02 | 7.02 |
| 4MME32A007 | u | MANGUITO DE UNION GALVA SEGMENTADO JG INTRAFLEX AL-32 CONAIRE D=560 | 0.23 | 37.03 | 8.52 |
|  |  | Total |  |  | 201.08 |

**CCCIFA3256035** ml Cond CONAIRE JG INTRAFLEX AL-32 circular D=560 mm y 0,7 mm 35 pct figuras, simple pared helic
Precio: 221.27
Fabricación y suministro de conductos CONAIRE JG INTRAFLEX AL de geometría circular, tipo simple pared helicoidal de acero galvanizado en caliente, calidad del acero DX51D+Z250/275, de 560 mm de diámetro y 0,7 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR3032A002 | ml | TUBO HELICOIDAL GALVA JG INTRAFLEX AL-32x3000 CONAIRE D=560 | 0.34 | 428.67 | 145.75 |
| 4MCO932A007 | u | CODO GALVA 90º SEGMENTADO JG INTRAFLEX AL-32 CONAIRE D=560 | 0.126 | 259.49 | 32.70 |
| 4MCO432A007 | u | CODO GALVA 45º SEGMENTADO JG INTRAFLEX AL-32 CONAIRE D=560 | 0.126 | 152.54 | 19.22 |
| 4MTS932A007 | u | TE SIMPLE GALVA 90º SEGMENTADA JG INTRAFLEX AL-32 CONAIRE D=560 | 0.021 | 252.99 | 5.31 |
| 4MRC32A028 | u | REDUCCION CONCENTRICA GALVA SEGMENTADA JG INTRAFLEX AL-32 CONAIRE D=600/560 | 0.052 | 195.02 | 10.14 |
| 4MME32A007 | u | MANGUITO DE UNION GALVA SEGMENTADO JG INTRAFLEX AL-32 CONAIRE D=560 | 0.22 | 37.03 | 8.15 |
|  |  | Total |  |  | 221.27 |

**CCCIFA3256045** ml Cond CONAIRE JG INTRAFLEX AL-32 circular D=560 mm y 0,7 mm 45 pct figuras, simple pared helic
Precio: 238.01
Fabricación y suministro de conductos CONAIRE JG INTRAFLEX AL de geometría circular, tipo simple pared helicoidal de acero galvanizado en caliente, calidad del acero DX51D+Z250/275, de 560 mm de diámetro y 0,7 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR3032A002 | ml | TUBO HELICOIDAL GALVA JG INTRAFLEX AL-32x3000 CONAIRE D=560 | 0.34 | 428.67 | 145.75 |
| 4MCO932A007 | u | CODO GALVA 90º SEGMENTADO JG INTRAFLEX AL-32 CONAIRE D=560 | 0.159 | 259.49 | 41.26 |
| 4MCO432A007 | u | CODO GALVA 45º SEGMENTADO JG INTRAFLEX AL-32 CONAIRE D=560 | 0.158 | 152.54 | 24.10 |
| 4MTS932A007 | u | TE SIMPLE GALVA 90º SEGMENTADA JG INTRAFLEX AL-32 CONAIRE D=560 | 0.027 | 252.99 | 6.83 |
| 4MRC32A028 | u | REDUCCION CONCENTRICA GALVA SEGMENTADA JG INTRAFLEX AL-32 CONAIRE D=600/560 | 0.063 | 195.02 | 12.29 |
| 4MME32A007 | u | MANGUITO DE UNION GALVA SEGMENTADO JG INTRAFLEX AL-32 CONAIRE D=560 | 0.21 | 37.03 | 7.78 |
|  |  | Total |  |  | 238.01 |

**CCCIFA3256055** ml Cond CONAIRE JG INTRAFLEX AL-32 circular D=560 mm y 0,7 mm 55 pct figuras, simple pared helic
Precio: 261.18
Fabricación y suministro de conductos CONAIRE JG INTRAFLEX AL de geometría circular, tipo simple pared helicoidal de acero galvanizado en caliente, calidad del acero DX51D+Z250/275, de 560 mm de diámetro y 0,7 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR3032A002 | ml | TUBO HELICOIDAL GALVA JG INTRAFLEX AL-32x3000 CONAIRE D=560 | 0.34 | 428.67 | 145.75 |
| 4MCO932A007 | u | CODO GALVA 90º SEGMENTADO JG INTRAFLEX AL-32 CONAIRE D=560 | 0.202 | 259.49 | 52.42 |
| 4MCO432A007 | u | CODO GALVA 45º SEGMENTADO JG INTRAFLEX AL-32 CONAIRE D=560 | 0.202 | 152.54 | 30.81 |
| 4MTS932A007 | u | TE SIMPLE GALVA 90º SEGMENTADA JG INTRAFLEX AL-32 CONAIRE D=560 | 0.034 | 252.99 | 8.60 |
| 4MRC32A028 | u | REDUCCION CONCENTRICA GALVA SEGMENTADA JG INTRAFLEX AL-32 CONAIRE D=600/560 | 0.083 | 195.02 | 16.19 |
| 4MME32A007 | u | MANGUITO DE UNION GALVA SEGMENTADO JG INTRAFLEX AL-32 CONAIRE D=560 | 0.2 | 37.03 | 7.41 |
|  |  | Total |  |  | 261.18 |

###### CCCIFA32600 Intraflex AL 32 D=600 mm

**CCCIFA3260015** ml Cond CONAIRE JG INTRAFLEX AL-32 circular D=600 mm y 0,7 mm 15 pct figuras, simple pared helic
Precio: 196.08
Fabricación y suministro de conductos CONAIRE JG INTRAFLEX AL de geometría circular, tipo simple pared helicoidal de acero galvanizado en caliente, calidad del acero DX51D+Z250/275, de 600 mm de diámetro y 0,7 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR3032A003 | ml | TUBO HELICOIDAL GALVA JG INTRAFLEX AL-32x3000 CONAIRE D=600 | 0.34 | 458.16 | 155.77 |
| 4MCO932A008 | u | CODO GALVA 90º SEGMENTADO JG INTRAFLEX AL-32 CONAIRE D=600 | 0.048 | 301.01 | 14.45 |
| 4MCO432A008 | u | CODO GALVA 45º SEGMENTADO JG INTRAFLEX AL-32 CONAIRE D=600 | 0.048 | 180.62 | 8.67 |
| 4MTS932A008 | u | TE SIMPLE GALVA 90º SEGMENTADA JG INTRAFLEX AL-32 CONAIRE D=600 | 0.008 | 287.19 | 2.30 |
| 4MRC32A036 | u | REDUCCION CONCENTRICA GALVA SEGMENTADA JG INTRAFLEX AL-32 CONAIRE D=630/600 | 0.02 | 283.82 | 5.68 |
| 4MME32A008 | u | MANGUITO DE UNION GALVA SEGMENTADO JG INTRAFLEX AL-32 CONAIRE D=600 | 0.24 | 38.37 | 9.21 |
|  |  | Total |  |  | 196.08 |

**CCCIFA3260025** ml Cond CONAIRE JG INTRAFLEX AL-32 circular D=600 mm y 0,7 mm 25 pct figuras, simple pared helic
Precio: 219.18
Fabricación y suministro de conductos CONAIRE JG INTRAFLEX AL de geometría circular, tipo simple pared helicoidal de acero galvanizado en caliente, calidad del acero DX51D+Z250/275, de 600 mm de diámetro y 0,7 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR3032A003 | ml | TUBO HELICOIDAL GALVA JG INTRAFLEX AL-32x3000 CONAIRE D=600 | 0.34 | 458.16 | 155.77 |
| 4MCO932A008 | u | CODO GALVA 90º SEGMENTADO JG INTRAFLEX AL-32 CONAIRE D=600 | 0.084 | 301.01 | 25.28 |
| 4MCO432A008 | u | CODO GALVA 45º SEGMENTADO JG INTRAFLEX AL-32 CONAIRE D=600 | 0.085 | 180.62 | 15.35 |
| 4MTS932A008 | u | TE SIMPLE GALVA 90º SEGMENTADA JG INTRAFLEX AL-32 CONAIRE D=600 | 0.014 | 287.19 | 4.02 |
| 4MRC32A036 | u | REDUCCION CONCENTRICA GALVA SEGMENTADA JG INTRAFLEX AL-32 CONAIRE D=630/600 | 0.035 | 283.82 | 9.93 |
| 4MME32A008 | u | MANGUITO DE UNION GALVA SEGMENTADO JG INTRAFLEX AL-32 CONAIRE D=600 | 0.23 | 38.37 | 8.83 |
|  |  | Total |  |  | 219.18 |

**CCCIFA3260035** ml Cond CONAIRE JG INTRAFLEX AL-32 circular D=600 mm y 0,7 mm 35 pct figuras, simple pared helic
Precio: 242.6
Fabricación y suministro de conductos CONAIRE JG INTRAFLEX AL de geometría circular, tipo simple pared helicoidal de acero galvanizado en caliente, calidad del acero DX51D+Z250/275, de 600 mm de diámetro y 0,7 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR3032A003 | ml | TUBO HELICOIDAL GALVA JG INTRAFLEX AL-32x3000 CONAIRE D=600 | 0.34 | 458.16 | 155.77 |
| 4MCO932A008 | u | CODO GALVA 90º SEGMENTADO JG INTRAFLEX AL-32 CONAIRE D=600 | 0.121 | 301.01 | 36.42 |
| 4MCO432A008 | u | CODO GALVA 45º SEGMENTADO JG INTRAFLEX AL-32 CONAIRE D=600 | 0.122 | 180.62 | 22.04 |
| 4MTS932A008 | u | TE SIMPLE GALVA 90º SEGMENTADA JG INTRAFLEX AL-32 CONAIRE D=600 | 0.02 | 287.19 | 5.74 |
| 4MRC32A036 | u | REDUCCION CONCENTRICA GALVA SEGMENTADA JG INTRAFLEX AL-32 CONAIRE D=630/600 | 0.05 | 283.82 | 14.19 |
| 4MME32A008 | u | MANGUITO DE UNION GALVA SEGMENTADO JG INTRAFLEX AL-32 CONAIRE D=600 | 0.22 | 38.37 | 8.44 |
|  |  | Total |  |  | 242.6 |

**CCCIFA3260045** ml Cond CONAIRE JG INTRAFLEX AL-32 circular D=600 mm y 0,7 mm 45 pct figuras, simple pared helic
Precio: 266.59
Fabricación y suministro de conductos CONAIRE JG INTRAFLEX AL de geometría circular, tipo simple pared helicoidal de acero galvanizado en caliente, calidad del acero DX51D+Z250/275, de 600 mm de diámetro y 0,7 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR3032A003 | ml | TUBO HELICOIDAL GALVA JG INTRAFLEX AL-32x3000 CONAIRE D=600 | 0.34 | 458.16 | 155.77 |
| 4MCO932A008 | u | CODO GALVA 90º SEGMENTADO JG INTRAFLEX AL-32 CONAIRE D=600 | 0.158 | 301.01 | 47.56 |
| 4MCO432A008 | u | CODO GALVA 45º SEGMENTADO JG INTRAFLEX AL-32 CONAIRE D=600 | 0.159 | 180.62 | 28.72 |
| 4MTS932A008 | u | TE SIMPLE GALVA 90º SEGMENTADA JG INTRAFLEX AL-32 CONAIRE D=600 | 0.027 | 287.19 | 7.75 |
| 4MRC32A036 | u | REDUCCION CONCENTRICA GALVA SEGMENTADA JG INTRAFLEX AL-32 CONAIRE D=630/600 | 0.066 | 283.82 | 18.73 |
| 4MME32A008 | u | MANGUITO DE UNION GALVA SEGMENTADO JG INTRAFLEX AL-32 CONAIRE D=600 | 0.21 | 38.37 | 8.06 |
|  |  | Total |  |  | 266.59 |

**CCCIFA3260055** ml Cond CONAIRE JG INTRAFLEX AL-32 circular D=600 mm y 0,7 mm 55 pct figuras, simple pared helic
Precio: 290.01
Fabricación y suministro de conductos CONAIRE JG INTRAFLEX AL de geometría circular, tipo simple pared helicoidal de acero galvanizado en caliente, calidad del acero DX51D+Z250/275, de 600 mm de diámetro y 0,7 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR3032A003 | ml | TUBO HELICOIDAL GALVA JG INTRAFLEX AL-32x3000 CONAIRE D=600 | 0.34 | 458.16 | 155.77 |
| 4MCO932A008 | u | CODO GALVA 90º SEGMENTADO JG INTRAFLEX AL-32 CONAIRE D=600 | 0.195 | 301.01 | 58.70 |
| 4MCO432A008 | u | CODO GALVA 45º SEGMENTADO JG INTRAFLEX AL-32 CONAIRE D=600 | 0.196 | 180.62 | 35.40 |
| 4MTS932A008 | u | TE SIMPLE GALVA 90º SEGMENTADA JG INTRAFLEX AL-32 CONAIRE D=600 | 0.033 | 287.19 | 9.48 |
| 4MRC32A036 | u | REDUCCION CONCENTRICA GALVA SEGMENTADA JG INTRAFLEX AL-32 CONAIRE D=630/600 | 0.081 | 283.82 | 22.99 |
| 4MME32A008 | u | MANGUITO DE UNION GALVA SEGMENTADO JG INTRAFLEX AL-32 CONAIRE D=600 | 0.2 | 38.37 | 7.67 |
|  |  | Total |  |  | 290.01 |

###### CCCIFA32630 Intraflex AL 32 D=630 mm

**CCCIFA3263015** ml Cond CONAIRE JG INTRAFLEX AL-32 circular D=630 mm y 0,7 mm 15 pct figuras, simple pared helic
Precio: 204.99
Fabricación y suministro de conductos CONAIRE JG INTRAFLEX AL de geometría circular, tipo simple pared helicoidal de acero galvanizado en caliente, calidad del acero DX51D+Z250/275, de 630 mm de diámetro y 0,7 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR3032A004 | ml | TUBO HELICOIDAL GALVA JG INTRAFLEX AL-32x3000 CONAIRE D=630 | 0.34 | 479.78 | 163.13 |
| 4MCO932A009 | u | CODO GALVA 90º SEGMENTADO JG INTRAFLEX AL-32 CONAIRE D=630 | 0.046 | 326.72 | 15.03 |
| 4MCO432A009 | u | CODO GALVA 45º SEGMENTADO JG INTRAFLEX AL-32 CONAIRE D=630 | 0.047 | 194.97 | 9.16 |
| 4MTS932A009 | u | TE SIMPLE GALVA 90º SEGMENTADA JG INTRAFLEX AL-32 CONAIRE D=630 | 0.008 | 310.29 | 2.48 |
| 4MRC32A045 | u | REDUCCION CONCENTRICA GALVA SEGMENTADA JG INTRAFLEX AL-32 CONAIRE D=710/630 | 0.021 | 259.48 | 5.45 |
| 4MME32A009 | u | MANGUITO DE UNION GALVA SEGMENTADO JG INTRAFLEX AL-32 CONAIRE D=630 | 0.24 | 40.6 | 9.74 |
|  |  | Total |  |  | 204.99 |

**CCCIFA3263025** ml Cond CONAIRE JG INTRAFLEX AL-32 circular D=630 mm y 0,7 mm 25 pct figuras, simple pared helic
Precio: 229.12
Fabricación y suministro de conductos CONAIRE JG INTRAFLEX AL de geometría circular, tipo simple pared helicoidal de acero galvanizado en caliente, calidad del acero DX51D+Z250/275, de 630 mm de diámetro y 0,7 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR3032A004 | ml | TUBO HELICOIDAL GALVA JG INTRAFLEX AL-32x3000 CONAIRE D=630 | 0.34 | 479.78 | 163.13 |
| 4MCO932A009 | u | CODO GALVA 90º SEGMENTADO JG INTRAFLEX AL-32 CONAIRE D=630 | 0.082 | 326.72 | 26.79 |
| 4MCO432A009 | u | CODO GALVA 45º SEGMENTADO JG INTRAFLEX AL-32 CONAIRE D=630 | 0.083 | 194.97 | 16.18 |
| 4MTS932A009 | u | TE SIMPLE GALVA 90º SEGMENTADA JG INTRAFLEX AL-32 CONAIRE D=630 | 0.014 | 310.29 | 4.34 |
| 4MRC32A045 | u | REDUCCION CONCENTRICA GALVA SEGMENTADA JG INTRAFLEX AL-32 CONAIRE D=710/630 | 0.036 | 259.48 | 9.34 |
| 4MME32A009 | u | MANGUITO DE UNION GALVA SEGMENTADO JG INTRAFLEX AL-32 CONAIRE D=630 | 0.23 | 40.6 | 9.34 |
|  |  | Total |  |  | 229.12 |

**CCCIFA3263035** ml Cond CONAIRE JG INTRAFLEX AL-32 circular D=630 mm y 0,7 mm 35 pct figuras, simple pared helic
Precio: 253.39
Fabricación y suministro de conductos CONAIRE JG INTRAFLEX AL de geometría circular, tipo simple pared helicoidal de acero galvanizado en caliente, calidad del acero DX51D+Z250/275, de 630 mm de diámetro y 0,7 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR3032A004 | ml | TUBO HELICOIDAL GALVA JG INTRAFLEX AL-32x3000 CONAIRE D=630 | 0.34 | 479.78 | 163.13 |
| 4MCO932A009 | u | CODO GALVA 90º SEGMENTADO JG INTRAFLEX AL-32 CONAIRE D=630 | 0.117 | 326.72 | 38.23 |
| 4MCO432A009 | u | CODO GALVA 45º SEGMENTADO JG INTRAFLEX AL-32 CONAIRE D=630 | 0.12 | 194.97 | 23.40 |
| 4MTS932A009 | u | TE SIMPLE GALVA 90º SEGMENTADA JG INTRAFLEX AL-32 CONAIRE D=630 | 0.02 | 310.29 | 6.21 |
| 4MRC32A045 | u | REDUCCION CONCENTRICA GALVA SEGMENTADA JG INTRAFLEX AL-32 CONAIRE D=710/630 | 0.052 | 259.48 | 13.49 |
| 4MME32A009 | u | MANGUITO DE UNION GALVA SEGMENTADO JG INTRAFLEX AL-32 CONAIRE D=630 | 0.22 | 40.6 | 8.93 |
|  |  | Total |  |  | 253.39 |

**CCCIFA3263045** ml Cond CONAIRE JG INTRAFLEX AL-32 circular D=630 mm y 0,7 mm 45 pct figuras, simple pared helic
Precio: 277.47
Fabricación y suministro de conductos CONAIRE JG INTRAFLEX AL de geometría circular, tipo simple pared helicoidal de acero galvanizado en caliente, calidad del acero DX51D+Z250/275, de 630 mm de diámetro y 0,7 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR3032A004 | ml | TUBO HELICOIDAL GALVA JG INTRAFLEX AL-32x3000 CONAIRE D=630 | 0.34 | 479.78 | 163.13 |
| 4MCO932A009 | u | CODO GALVA 90º SEGMENTADO JG INTRAFLEX AL-32 CONAIRE D=630 | 0.153 | 326.72 | 49.99 |
| 4MCO432A009 | u | CODO GALVA 45º SEGMENTADO JG INTRAFLEX AL-32 CONAIRE D=630 | 0.156 | 194.97 | 30.42 |
| 4MTS932A009 | u | TE SIMPLE GALVA 90º SEGMENTADA JG INTRAFLEX AL-32 CONAIRE D=630 | 0.025 | 310.29 | 7.76 |
| 4MRC32A045 | u | REDUCCION CONCENTRICA GALVA SEGMENTADA JG INTRAFLEX AL-32 CONAIRE D=710/630 | 0.068 | 259.48 | 17.64 |
| 4MME32A009 | u | MANGUITO DE UNION GALVA SEGMENTADO JG INTRAFLEX AL-32 CONAIRE D=630 | 0.21 | 40.6 | 8.53 |
|  |  | Total |  |  | 277.47 |

**CCCIFA3263055** ml Cond CONAIRE JG INTRAFLEX AL-32 circular D=630 mm y 0,7 mm 55 pct figuras, simple pared helic
Precio: 301.85
Fabricación y suministro de conductos CONAIRE JG INTRAFLEX AL de geometría circular, tipo simple pared helicoidal de acero galvanizado en caliente, calidad del acero DX51D+Z250/275, de 630 mm de diámetro y 0,7 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR3032A004 | ml | TUBO HELICOIDAL GALVA JG INTRAFLEX AL-32x3000 CONAIRE D=630 | 0.34 | 479.78 | 163.13 |
| 4MCO932A009 | u | CODO GALVA 90º SEGMENTADO JG INTRAFLEX AL-32 CONAIRE D=630 | 0.189 | 326.72 | 61.75 |
| 4MCO432A009 | u | CODO GALVA 45º SEGMENTADO JG INTRAFLEX AL-32 CONAIRE D=630 | 0.192 | 194.97 | 37.43 |
| 4MTS932A009 | u | TE SIMPLE GALVA 90º SEGMENTADA JG INTRAFLEX AL-32 CONAIRE D=630 | 0.031 | 310.29 | 9.62 |
| 4MRC32A045 | u | REDUCCION CONCENTRICA GALVA SEGMENTADA JG INTRAFLEX AL-32 CONAIRE D=710/630 | 0.084 | 259.48 | 21.80 |
| 4MME32A009 | u | MANGUITO DE UNION GALVA SEGMENTADO JG INTRAFLEX AL-32 CONAIRE D=630 | 0.2 | 40.6 | 8.12 |
|  |  | Total |  |  | 301.85 |

###### CCCIFA32710 Intraflex AL 32 D=710 mm

**CCCIFA3271015** ml Cond CONAIRE JG INTRAFLEX AL-32 circular D=710 mm y 0,8 mm 15 pct figuras, simple pared helic
Precio: 230.6
Fabricación y suministro de conductos CONAIRE JG INTRAFLEX AL de geometría circular, tipo simple pared helicoidal de acero galvanizado en caliente, calidad del acero DX51D+Z250/275, de 710 mm de diámetro y 0,8 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR3032A005 | ml | TUBO HELICOIDAL GALVA JG INTRAFLEX AL-32x3000 CONAIRE D=710 | 0.34 | 540.87 | 183.90 |
| 4MCO932A010 | u | CODO GALVA 90º SEGMENTADO JG INTRAFLEX AL-32 CONAIRE D=710 | 0.042 | 409.54 | 17.20 |
| 4MCO432A010 | u | CODO GALVA 45º SEGMENTADO JG INTRAFLEX AL-32 CONAIRE D=710 | 0.043 | 238.51 | 10.26 |
| 4MTS932A010 | u | TE SIMPLE GALVA 90º SEGMENTADA JG INTRAFLEX AL-32 CONAIRE D=710 | 0.007 | 388.92 | 2.72 |
| 4MRC32A054 | u | REDUCCION CONCENTRICA GALVA SEGMENTADA JG INTRAFLEX AL-32 CONAIRE D=800/710 | 0.018 | 316.39 | 5.70 |
| 4MME32A010 | u | MANGUITO DE UNION GALVA SEGMENTADO JG INTRAFLEX AL-32 CONAIRE D=710 | 0.24 | 45.07 | 10.82 |
|  |  | Total |  |  | 230.6 |

**CCCIFA3271025** ml Cond CONAIRE JG INTRAFLEX AL-32 circular D=710 mm y 0,8 mm 25 pct figuras, simple pared helic
Precio: 258.13
Fabricación y suministro de conductos CONAIRE JG INTRAFLEX AL de geometría circular, tipo simple pared helicoidal de acero galvanizado en caliente, calidad del acero DX51D+Z250/275, de 710 mm de diámetro y 0,8 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR3032A005 | ml | TUBO HELICOIDAL GALVA JG INTRAFLEX AL-32x3000 CONAIRE D=710 | 0.34 | 540.87 | 183.90 |
| 4MCO932A010 | u | CODO GALVA 90º SEGMENTADO JG INTRAFLEX AL-32 CONAIRE D=710 | 0.074 | 409.54 | 30.31 |
| 4MCO432A010 | u | CODO GALVA 45º SEGMENTADO JG INTRAFLEX AL-32 CONAIRE D=710 | 0.077 | 238.51 | 18.37 |
| 4MTS932A010 | u | TE SIMPLE GALVA 90º SEGMENTADA JG INTRAFLEX AL-32 CONAIRE D=710 | 0.013 | 388.92 | 5.06 |
| 4MRC32A054 | u | REDUCCION CONCENTRICA GALVA SEGMENTADA JG INTRAFLEX AL-32 CONAIRE D=800/710 | 0.032 | 316.39 | 10.12 |
| 4MME32A010 | u | MANGUITO DE UNION GALVA SEGMENTADO JG INTRAFLEX AL-32 CONAIRE D=710 | 0.23 | 45.07 | 10.37 |
|  |  | Total |  |  | 258.13 |

**CCCIFA3271035** ml Cond CONAIRE JG INTRAFLEX AL-32 circular D=710 mm y 0,8 mm 35 pct figuras, simple pared helic
Precio: 285.41
Fabricación y suministro de conductos CONAIRE JG INTRAFLEX AL de geometría circular, tipo simple pared helicoidal de acero galvanizado en caliente, calidad del acero DX51D+Z250/275, de 710 mm de diámetro y 0,8 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR3032A005 | ml | TUBO HELICOIDAL GALVA JG INTRAFLEX AL-32x3000 CONAIRE D=710 | 0.34 | 540.87 | 183.90 |
| 4MCO932A010 | u | CODO GALVA 90º SEGMENTADO JG INTRAFLEX AL-32 CONAIRE D=710 | 0.106 | 409.54 | 43.41 |
| 4MCO432A010 | u | CODO GALVA 45º SEGMENTADO JG INTRAFLEX AL-32 CONAIRE D=710 | 0.11 | 238.51 | 26.24 |
| 4MTS932A010 | u | TE SIMPLE GALVA 90º SEGMENTADA JG INTRAFLEX AL-32 CONAIRE D=710 | 0.019 | 388.92 | 7.39 |
| 4MRC32A054 | u | REDUCCION CONCENTRICA GALVA SEGMENTADA JG INTRAFLEX AL-32 CONAIRE D=800/710 | 0.046 | 316.39 | 14.55 |
| 4MME32A010 | u | MANGUITO DE UNION GALVA SEGMENTADO JG INTRAFLEX AL-32 CONAIRE D=710 | 0.22 | 45.07 | 9.92 |
|  |  | Total |  |  | 285.41 |

**CCCIFA3271045** ml Cond CONAIRE JG INTRAFLEX AL-32 circular D=710 mm y 0,8 mm 45 pct figuras, simple pared helic
Precio: 312.95
Fabricación y suministro de conductos CONAIRE JG INTRAFLEX AL de geometría circular, tipo simple pared helicoidal de acero galvanizado en caliente, calidad del acero DX51D+Z250/275, de 710 mm de diámetro y 0,8 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR3032A005 | ml | TUBO HELICOIDAL GALVA JG INTRAFLEX AL-32x3000 CONAIRE D=710 | 0.34 | 540.87 | 183.90 |
| 4MCO932A010 | u | CODO GALVA 90º SEGMENTADO JG INTRAFLEX AL-32 CONAIRE D=710 | 0.139 | 409.54 | 56.93 |
| 4MCO432A010 | u | CODO GALVA 45º SEGMENTADO JG INTRAFLEX AL-32 CONAIRE D=710 | 0.144 | 238.51 | 34.35 |
| 4MTS932A010 | u | TE SIMPLE GALVA 90º SEGMENTADA JG INTRAFLEX AL-32 CONAIRE D=710 | 0.024 | 388.92 | 9.33 |
| 4MRC32A054 | u | REDUCCION CONCENTRICA GALVA SEGMENTADA JG INTRAFLEX AL-32 CONAIRE D=800/710 | 0.06 | 316.39 | 18.98 |
| 4MME32A010 | u | MANGUITO DE UNION GALVA SEGMENTADO JG INTRAFLEX AL-32 CONAIRE D=710 | 0.21 | 45.07 | 9.46 |
|  |  | Total |  |  | 312.95 |

**CCCIFA3271055** ml Cond CONAIRE JG INTRAFLEX AL-32 circular D=710 mm y 0,8 mm 55 pct figuras, simple pared helic
Precio: 340.24
Fabricación y suministro de conductos CONAIRE JG INTRAFLEX AL de geometría circular, tipo simple pared helicoidal de acero galvanizado en caliente, calidad del acero DX51D+Z250/275, de 710 mm de diámetro y 0,8 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR3032A005 | ml | TUBO HELICOIDAL GALVA JG INTRAFLEX AL-32x3000 CONAIRE D=710 | 0.34 | 540.87 | 183.90 |
| 4MCO932A010 | u | CODO GALVA 90º SEGMENTADO JG INTRAFLEX AL-32 CONAIRE D=710 | 0.171 | 409.54 | 70.03 |
| 4MCO432A010 | u | CODO GALVA 45º SEGMENTADO JG INTRAFLEX AL-32 CONAIRE D=710 | 0.177 | 238.51 | 42.22 |
| 4MTS932A010 | u | TE SIMPLE GALVA 90º SEGMENTADA JG INTRAFLEX AL-32 CONAIRE D=710 | 0.03 | 388.92 | 11.67 |
| 4MRC32A054 | u | REDUCCION CONCENTRICA GALVA SEGMENTADA JG INTRAFLEX AL-32 CONAIRE D=800/710 | 0.074 | 316.39 | 23.41 |
| 4MME32A010 | u | MANGUITO DE UNION GALVA SEGMENTADO JG INTRAFLEX AL-32 CONAIRE D=710 | 0.2 | 45.07 | 9.01 |
|  |  | Total |  |  | 340.24 |

###### CCCIFA32800 Intraflex AL 32 D=800 mm

**CCCIFA3280015** ml Cond CONAIRE JG INTRAFLEX AL-32 circular D=800 mm y 0,8 mm 15 pct figuras, simple pared helic
Precio: 276.65
Fabricación y suministro de conductos CONAIRE JG INTRAFLEX AL de geometría circular, tipo simple pared helicoidal de acero galvanizado en caliente, calidad del acero DX51D+Z250/275, de 800 mm de diámetro y 0,8 mm de espesor según norma XP E 51- 620, incorpora en su cara interior un aislamiento térmico de manta elastómera de 32 mm de espesor de celda cerrada adesivada por una de sus caras y con acabado en lamina aluminio en la otra, incluye parte proporcional estimada (15%) de accesorios circulares con sistema de unión por encaje fabricados con junta de goma encastadas en las bocas de conexión, que le confiere estanqueidad CLASE D. Se suministra en tramos 1, 1'50 y de 3m en función del espesor del aislamiento. Incluye certificado de fabricación y estanquidad al aire del sistema.

| Código | Ud | Descripción | Rendimiento | Precio | Importe |
|---|---|---|---|---|---|
| 4MMR3032A006 | ml | TUBO HELICOIDAL GALVA JG INTRAFLEX AL-32x3000 CONAIRE D=800 | 0.34 | 651.28 | 221.44 |
| 4MCO932A011 | u | CODO GALVA 90º SEGMENTADO JG INTRAFLEX AL-32 CONAIRE D=800 | 0.038 | 553.31 | 21.03 |
| 4MCO432A011 | u | CODO GALVA 45º SEGMENTADO JG INTRAFLEX AL-32 CONAIRE D=800 | 0.041 | 313.1 | 12.84 |
| 4MTS932A011 | u | TE SIMPLE GALVA 90º SEGMENTADA JG INTRAFLEX AL-32 CONAIRE D=800 | 0.007 | 498.71 | 3.49 |
| 4MRC32A054 | u | REDUCCION CONCENTRICA GALVA SEGMENTADA JG INTRAFLEX AL-32 CONAIRE D=800/710 | 0.019 | 316.39 | 6.01 |
| 4MME32A011 | u | MANGUITO DE UNION GALVA SEGMENTADO JG INTRAFLEX AL-32 CONAIRE D=800 | 0.24 | 49.32 | 11.84 |
|  |  | Total |  |  | 276.65 |

**CCCIFA3280025** ml Cond CONAIRE JG INTRAFLEX AL-32 circular D=800 mm y 0,8 mm 25 pct figuras, simple pared helic
Precio: 309.87
Fabricación y suministro de conductos CONAIRE JG INTRAFLEX AL de geometría circular, tipo simple pared helicoidal de acero galvanizado en caliente, calidad del acero DX51D+Z250/275, de 800 mm de diámetro y 0,8 mm de espesor según norma XP E 51- 620, incorpora en su cara interior un aislamiento térmico de manta elastómera de 32 mm de espesor de celda cerrada adesivada por una de sus caras y con acabado en lamina aluminio en la otra, incluye parte proporcional estimada (25%) de accesorios circulares con sistema de unión por encaje fabricados con junta de goma encastadas en las bocas de conexión, que le confiere estanqueidad CLASE D. Se suministra en tramos 1, 1'50 y de 3m en función del espesor del aislamiento. Incluye certificado de fabricación y estanquidad al aire del sistema.

| Código | Ud | Descripción | Rendimiento | Precio | Importe |
|---|---|---|---|---|---|
| 4MMR3032A006 | ml | TUBO HELICOIDAL GALVA JG INTRAFLEX AL-32x3000 CONAIRE D=800 | 0.34 | 651.28 | 221.44 |
| 4MCO932A011 | u | CODO GALVA 90º SEGMENTADO JG INTRAFLEX AL-32 CONAIRE D=800 | 0.068 | 553.31 | 37.63 |
| 4MCO432A011 | u | CODO GALVA 45º SEGMENTADO JG INTRAFLEX AL-32 CONAIRE D=800 | 0.072 | 313.1 | 22.54 |
| 4MTS932A011 | u | TE SIMPLE GALVA 90º SEGMENTADA JG INTRAFLEX AL-32 CONAIRE D=800 | 0.013 | 498.71 | 6.48 |
| 4MRC32A054 | u | REDUCCION CONCENTRICA GALVA SEGMENTADA JG INTRAFLEX AL-32 CONAIRE D=800/710 | 0.033 | 316.39 | 10.44 |
| 4MME32A011 | u | MANGUITO DE UNION GALVA SEGMENTADO JG INTRAFLEX AL-32 CONAIRE D=800 | 0.23 | 49.32 | 11.34 |
|  |  | Total |  |  | 309.87 |

**CCCIFA3280035** ml Cond CONAIRE JG INTRAFLEX AL-32 circular D=800 mm y 0,8 mm 35 pct figuras, simple pared helic
Precio: 342.38
Fabricación y suministro de conductos CONAIRE JG INTRAFLEX AL de geometría circular, tipo simple pared helicoidal de acero galvanizado en caliente, calidad del acero DX51D+Z250/275, de 800 mm de diámetro y 0,8 mm de espesor según norma XP E 51- 620, incorpora en su cara interior un aislamiento térmico de manta elastómera de 32 mm de espesor de celda cerrada adesivada por una de sus caras y con acabado en lamina aluminio en la otra, incluye parte proporcional estimada (35%) de accesorios circulares con sistema de unión por encaje fabricados con junta de goma encastadas en las bocas de conexión, que le confiere estanqueidad CLASE D. Se suministra en tramos 1, 1'50 y de 3m en función del espesor del aislamiento. Incluye certificado de fabricación y estanquidad al aire del sistema.

| Código | Ud | Descripción | Rendimiento | Precio | Importe |
|---|---|---|---|---|---|
| 4MMR3032A006 | ml | TUBO HELICOIDAL GALVA JG INTRAFLEX AL-32x3000 CONAIRE D=800 | 0.34 | 651.28 | 221.44 |
| 4MCO932A011 | u | CODO GALVA 90º SEGMENTADO JG INTRAFLEX AL-32 CONAIRE D=800 | 0.097 | 553.31 | 53.67 |
| 4MCO432A011 | u | CODO GALVA 45º SEGMENTADO JG INTRAFLEX AL-32 CONAIRE D=800 | 0.103 | 313.1 | 32.25 |
| 4MTS932A011 | u | TE SIMPLE GALVA 90º SEGMENTADA JG INTRAFLEX AL-32 CONAIRE D=800 | 0.018 | 498.71 | 8.98 |
| 4MRC32A054 | u | REDUCCION CONCENTRICA GALVA SEGMENTADA JG INTRAFLEX AL-32 CONAIRE D=800/710 | 0.048 | 316.39 | 15.19 |
| 4MME32A011 | u | MANGUITO DE UNION GALVA SEGMENTADO JG INTRAFLEX AL-32 CONAIRE D=800 | 0.22 | 49.32 | 10.85 |
|  |  | Total |  |  | 342.38 |

**CCCIFA3280045** ml Cond CONAIRE JG INTRAFLEX AL-32 circular D=800 mm y 0,8 mm 45 pct figuras, simple pared helic
Precio: 375.93
Fabricación y suministro de conductos CONAIRE JG INTRAFLEX AL de geometría circular, tipo simple pared helicoidal de acero galvanizado en caliente, calidad del acero DX51D+Z250/275, de 800 mm de diámetro y 0,8 mm de espesor según norma XP E 51- 620, incorpora en su cara interior un aislamiento térmico de manta elastómera de 32 mm de espesor de celda cerrada adesivada por una de sus caras y con acabado en lamina aluminio en la otra, incluye parte proporcional estimada (45%) de accesorios circulares con sistema de unión por encaje fabricados con junta de goma encastadas en las bocas de conexión, que le confiere estanqueidad CLASE D. Se suministra en tramos 1, 1'50 y de 3m en función del espesor del aislamiento. Incluye certificado de fabricación y estanquidad al aire del sistema.

| Código | Ud | Descripción | Rendimiento | Precio | Importe |
|---|---|---|---|---|---|
| 4MMR3032A006 | ml | TUBO HELICOIDAL GALVA JG INTRAFLEX AL-32x3000 CONAIRE D=800 | 0.34 | 651.28 | 221.44 |
| 4MCO932A011 | u | CODO GALVA 90º SEGMENTADO JG INTRAFLEX AL-32 CONAIRE D=800 | 0.127 | 553.31 | 70.27 |
| 4MCO432A011 | u | CODO GALVA 45º SEGMENTADO JG INTRAFLEX AL-32 CONAIRE D=800 | 0.135 | 313.1 | 42.27 |
| 4MTS932A011 | u | TE SIMPLE GALVA 90º SEGMENTADA JG INTRAFLEX AL-32 CONAIRE D=800 | 0.024 | 498.71 | 11.97 |
| 4MRC32A054 | u | REDUCCION CONCENTRICA GALVA SEGMENTADA JG INTRAFLEX AL-32 CONAIRE D=800/710 | 0.062 | 316.39 | 19.62 |
| 4MME32A011 | u | MANGUITO DE UNION GALVA SEGMENTADO JG INTRAFLEX AL-32 CONAIRE D=800 | 0.21 | 49.32 | 10.36 |
|  |  | Total |  |  | 375.93 |

**CCCIFA3280055** ml Cond CONAIRE JG INTRAFLEX AL-32 circular D=800 mm y 0,8 mm 55 pct figuras, simple pared helic
Precio: 408.41
Fabricación y suministro de conductos CONAIRE JG INTRAFLEX AL de geometría circular, tipo simple pared helicoidal de acero galvanizado en caliente, calidad del acero DX51D+Z250/275, de 800 mm de diámetro y 0,8 mm de espesor según norma XP E 51- 620, incorpora en su cara interior un aislamiento térmico de manta elastómera de 32 mm de espesor de celda cerrada adesivada por una de sus caras y con acabado en lamina aluminio en la otra, incluye parte proporcional estimada (55%) de accesorios circulares con sistema de unión por encaje fabricados con junta de goma encastadas en las bocas de conexión, que le confiere estanqueidad CLASE D. Se suministra en tramos 1, 1'50 y de 3m en función del espesor del aislamiento. Incluye certificado de fabricación y estanquidad al aire del sistema.

| Código | Ud | Descripción | Rendimiento | Precio | Importe |
|---|---|---|---|---|---|
| 4MMR3032A006 | ml | TUBO HELICOIDAL GALVA JG INTRAFLEX AL-32x3000 CONAIRE D=800 | 0.34 | 651.28 | 221.44 |
| 4MCO932A011 | u | CODO GALVA 90º SEGMENTADO JG INTRAFLEX AL-32 CONAIRE D=800 | 0.156 | 553.31 | 86.32 |
| 4MCO432A011 | u | CODO GALVA 45º SEGMENTADO JG INTRAFLEX AL-32 CONAIRE D=800 | 0.166 | 313.1 | 51.97 |
| 4MTS932A011 | u | TE SIMPLE GALVA 90º SEGMENTADA JG INTRAFLEX AL-32 CONAIRE D=800 | 0.029 | 498.71 | 14.46 |
| 4MRC32A054 | u | REDUCCION CONCENTRICA GALVA SEGMENTADA JG INTRAFLEX AL-32 CONAIRE D=800/710 | 0.077 | 316.39 | 24.36 |
| 4MME32A011 | u | MANGUITO DE UNION GALVA SEGMENTADO JG INTRAFLEX AL-32 CONAIRE D=800 | 0.2 | 49.32 | 9.86 |
|  |  | Total |  |  | 408.41 |

###### 0403010105 JG INTRAFLEX MB

###### 04010302020101 Espesor 09 mm

###### CCCIFP09250 Intraflex MB D=250 mm

**CCCIFP0925015** ml Cond CONAIRE JG INTRAFLEX MB-09 circular D=250 mm y 0,5 mm 15 pct figuras, simple pared helic
Precio: 37.88
Fabricación y suministro de conductos CONAIRE JG INTRAFLEX MB de geometría circular, tipo simple pared helicoidal de acero galvanizado en caliente, calidad del acero DX51D+Z250/275, de 250 mm de diámetro y 0,5 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema.

| Código | Ud | Descripción | Rendimiento | Precio | Importe |
|---|---|---|---|---|---|
| 4MMR1509P001 | ml | TUBO HELICOIDAL GALVA JG INTRAFLEX MB-9x1500 CONAIRE D=250 | 0.667 | 49.59 | 33.08 |
| 4MCO909P001 | u | CODO GALVA 90º SEGMENTADO JG INTRAFLEX MB-9 CONAIRE D=250 | 0.043 | 51.13 | 2.20 |
| 4MCO409P001 | u | CODO GALVA 45º SEGMENTADO JG INTRAFLEX MB-9 CONAIRE D=250 | 0.018 | 36.09 | 0.65 |
| 4MTS909P001 | u | TE SIMPLE GALVA 90º SEGMENTADA JG INTRAFLEX MB-9 CONAIRE D=250 | 0.009 | 55.5 | 0.50 |
| 4MRC09P001 | u | REDUCCION CONCENTRICA GALVA SEGMENTADA JG INTRAFLEX MB-9 CONAIRE D=300/250 | 0.013 | 47.49 | 0.62 |
| 4MME09P001 | u | MANGUITO DE UNION GALVA SEGMENTADO JG INTRAFLEX MB-9 CONAIRE D=250 | 0.066 | 12.52 | 0.83 |
|  |  | Total |  |  | 37.88 |

**CCCIFP0925025** ml Cond CONAIRE JG INTRAFLEX MB-09 circular D=250 mm y 0,5 mm 25 pct figuras, simple pared helic
Precio: 41.11
Fabricación y suministro de conductos CONAIRE JG INTRAFLEX MB de geometría circular, tipo simple pared helicoidal de acero galvanizado en caliente, calidad del acero DX51D+Z250/275, de 250 mm de diámetro y 0,5 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema.

| Código | Ud | Descripción | Rendimiento | Precio | Importe |
|---|---|---|---|---|---|
| 4MMR1509P001 | ml | TUBO HELICOIDAL GALVA JG INTRAFLEX MB-9x1500 CONAIRE D=250 | 0.667 | 49.59 | 33.08 |
| 4MCO909P001 | u | CODO GALVA 90º SEGMENTADO JG INTRAFLEX MB-9 CONAIRE D=250 | 0.071 | 51.13 | 3.63 |
| 4MCO409P001 | u | CODO GALVA 45º SEGMENTADO JG INTRAFLEX MB-9 CONAIRE D=250 | 0.03 | 36.09 | 1.08 |
| 4MTS909P001 | u | TE SIMPLE GALVA 90º SEGMENTADA JG INTRAFLEX MB-9 CONAIRE D=250 | 0.016 | 55.5 | 0.89 |
| 4MRC09P001 | u | REDUCCION CONCENTRICA GALVA SEGMENTADA JG INTRAFLEX MB-9 CONAIRE D=300/250 | 0.022 | 47.49 | 1.04 |
| 4MME09P001 | u | MANGUITO DE UNION GALVA SEGMENTADO JG INTRAFLEX MB-9 CONAIRE D=250 | 0.111 | 12.52 | 1.39 |
|  |  | Total |  |  | 41.11 |

**CCCIFP0925035** ml Cond CONAIRE JG INTRAFLEX MB-09 circular D=250 mm y 0,5 mm 35 pct figuras, simple pared helic
Precio: 44.34
Fabricación y suministro de conductos CONAIRE JG INTRAFLEX MB de geometría circular, tipo simple pared helicoidal de acero galvanizado en caliente, calidad del acero DX51D+Z250/275, de 250 mm de diámetro y 0,5 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema.

| Código | Ud | Descripción | Rendimiento | Precio | Importe |
|---|---|---|---|---|---|
| 4MMR1509P001 | ml | TUBO HELICOIDAL GALVA JG INTRAFLEX MB-9x1500 CONAIRE D=250 | 0.667 | 49.59 | 33.08 |
| 4MCO909P001 | u | CODO GALVA 90º SEGMENTADO JG INTRAFLEX MB-9 CONAIRE D=250 | 0.1 | 51.13 | 5.11 |
| 4MCO409P001 | u | CODO GALVA 45º SEGMENTADO JG INTRAFLEX MB-9 CONAIRE D=250 | 0.042 | 36.09 | 1.52 |
| 4MTS909P001 | u | TE SIMPLE GALVA 90º SEGMENTADA JG INTRAFLEX MB-9 CONAIRE D=250 | 0.022 | 55.5 | 1.22 |
| 4MRC09P001 | u | REDUCCION CONCENTRICA GALVA SEGMENTADA JG INTRAFLEX MB-9 CONAIRE D=300/250 | 0.031 | 47.49 | 1.47 |
| 4MME09P001 | u | MANGUITO DE UNION GALVA SEGMENTADO JG INTRAFLEX MB-9 CONAIRE D=250 | 0.155 | 12.52 | 1.94 |
|  |  | Total |  |  | 44.34 |

**CCCIFP0925045** ml Cond CONAIRE JG INTRAFLEX MB-09 circular D=250 mm y 0,5 mm 45 pct figuras, simple pared helic
Precio: 47.52
Fabricación y suministro de conductos CONAIRE JG INTRAFLEX MB de geometría circular, tipo simple pared helicoidal de acero galvanizado en caliente, calidad del acero DX51D+Z250/275, de 250 mm de diámetro y 0,5 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema.

| Código | Ud | Descripción | Rendimiento | Precio | Importe |
|---|---|---|---|---|---|
| 4MMR1509P001 | ml | TUBO HELICOIDAL GALVA JG INTRAFLEX MB-9x1500 CONAIRE D=250 | 0.667 | 49.59 | 33.08 |
| 4MCO909P001 | u | CODO GALVA 90º SEGMENTADO JG INTRAFLEX MB-9 CONAIRE D=250 | 0.129 | 51.13 | 6.60 |
| 4MCO409P001 | u | CODO GALVA 45º SEGMENTADO JG INTRAFLEX MB-9 CONAIRE D=250 | 0.054 | 36.09 | 1.95 |
| 4MTS909P001 | u | TE SIMPLE GALVA 90º SEGMENTADA JG INTRAFLEX MB-9 CONAIRE D=250 | 0.028 | 55.5 | 1.55 |
| 4MRC09P001 | u | REDUCCION CONCENTRICA GALVA SEGMENTADA JG INTRAFLEX MB-9 CONAIRE D=300/250 | 0.039 | 47.49 | 1.85 |
| 4MME09P001 | u | MANGUITO DE UNION GALVA SEGMENTADO JG INTRAFLEX MB-9 CONAIRE D=250 | 0.199 | 12.52 | 2.49 |
|  |  | Total |  |  | 47.52 |

**CCCIFP0925055** ml Cond CONAIRE JG INTRAFLEX MB-09 circular D=250 mm y 0,5 mm 55 pct figuras, simple pared helic
Precio: 50.76
Fabricación y suministro de conductos CONAIRE JG INTRAFLEX MB de geometría circular, tipo simple pared helicoidal de acero galvanizado en caliente, calidad del acero DX51D+Z250/275, de 250 mm de diámetro y 0,5 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema.

| Código | Ud | Descripción | Rendimiento | Precio | Importe |
|---|---|---|---|---|---|
| 4MMR1509P001 | ml | TUBO HELICOIDAL GALVA JG INTRAFLEX MB-9x1500 CONAIRE D=250 | 0.667 | 49.59 | 33.08 |
| 4MCO909P001 | u | CODO GALVA 90º SEGMENTADO JG INTRAFLEX MB-9 CONAIRE D=250 | 0.157 | 51.13 | 8.03 |
| 4MCO409P001 | u | CODO GALVA 45º SEGMENTADO JG INTRAFLEX MB-9 CONAIRE D=250 | 0.066 | 36.09 | 2.38 |
| 4MTS909P001 | u | TE SIMPLE GALVA 90º SEGMENTADA JG INTRAFLEX MB-9 CONAIRE D=250 | 0.035 | 55.5 | 1.94 |
| 4MRC09P001 | u | REDUCCION CONCENTRICA GALVA SEGMENTADA JG INTRAFLEX MB-9 CONAIRE D=300/250 | 0.048 | 47.49 | 2.28 |
| 4MME09P001 | u | MANGUITO DE UNION GALVA SEGMENTADO JG INTRAFLEX MB-9 CONAIRE D=250 | 0.244 | 12.52 | 3.05 |
|  |  | Total |  |  | 50.76 |

###### CCCIFP09300 Intraflex MB D=300 mm

**CCCIFP0930015** ml Cond CONAIRE JG INTRAFLEX MB-09 circular D=300 mm y 0,5 mm 15 pct figuras, simple pared helic
Precio: 44.02
Fabricación y suministro de conductos CONAIRE JG INTRAFLEX MB de geometría circular, tipo simple pared helicoidal de acero galvanizado en caliente, calidad del acero DX51D+Z250/275, de 300 mm de diámetro y 0,5 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema.

| Código | Ud | Descripción | Rendimiento | Precio | Importe |
|---|---|---|---|---|---|
| 4MMR1509P002 | ml | TUBO HELICOIDAL GALVA JG INTRAFLEX MB-9x1500 CONAIRE D=300 | 0.667 | 57.88 | 38.61 |
| 4MCO909P002 | u | CODO GALVA 90º SEGMENTADO JG INTRAFLEX MB-9 CONAIRE D=300 | 0.043 | 56.27 | 2.42 |
| 4MCO409P002 | u | CODO GALVA 45º SEGMENTADO JG INTRAFLEX MB-9 CONAIRE D=300 | 0.018 | 38.81 | 0.70 |
| 4MTS909P002 | u | TE SIMPLE GALVA 90º SEGMENTADA JG INTRAFLEX MB-9 CONAIRE D=300 | 0.009 | 57.65 | 0.52 |
| 4MRC09P003 | u | REDUCCION CONCENTRICA GALVA SEGMENTADA JG INTRAFLEX MB-9 CONAIRE D=355/300 | 0.013 | 54.33 | 0.71 |
| 4MME09P002 | u | MANGUITO DE UNION GALVA SEGMENTADO JG INTRAFLEX MB-9 CONAIRE D=300 | 0.066 | 16.12 | 1.06 |
|  |  | Total |  |  | 44.02 |

**CCCIFP0930025** ml Cond CONAIRE JG INTRAFLEX MB-09 circular D=300 mm y 0,5 mm 25 pct figuras, simple pared helic
Precio: 47.68
Fabricación y suministro de conductos CONAIRE JG INTRAFLEX MB de geometría circular, tipo simple pared helicoidal de acero galvanizado en caliente, calidad del acero DX51D+Z250/275, de 300 mm de diámetro y 0,5 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema.

| Código | Ud | Descripción | Rendimiento | Precio | Importe |
|---|---|---|---|---|---|
| 4MMR1509P002 | ml | TUBO HELICOIDAL GALVA JG INTRAFLEX MB-9x1500 CONAIRE D=300 | 0.667 | 57.88 | 38.61 |
| 4MCO909P002 | u | CODO GALVA 90º SEGMENTADO JG INTRAFLEX MB-9 CONAIRE D=300 | 0.071 | 56.27 | 4.00 |
| 4MCO409P002 | u | CODO GALVA 45º SEGMENTADO JG INTRAFLEX MB-9 CONAIRE D=300 | 0.03 | 38.81 | 1.16 |
| 4MTS909P002 | u | TE SIMPLE GALVA 90º SEGMENTADA JG INTRAFLEX MB-9 CONAIRE D=300 | 0.016 | 57.65 | 0.92 |
| 4MRC09P003 | u | REDUCCION CONCENTRICA GALVA SEGMENTADA JG INTRAFLEX MB-9 CONAIRE D=355/300 | 0.022 | 54.33 | 1.20 |
| 4MME09P002 | u | MANGUITO DE UNION GALVA SEGMENTADO JG INTRAFLEX MB-9 CONAIRE D=300 | 0.111 | 16.12 | 1.79 |
|  |  | Total |  |  | 47.68 |

**CCCIFP0930035** ml Cond CONAIRE JG INTRAFLEX MB-09 circular D=300 mm y 0,5 mm 35 pct figuras, simple pared helic
Precio: 51.32
Fabricación y suministro de conductos CONAIRE JG INTRAFLEX MB de geometría circular, tipo simple pared helicoidal de acero galvanizado en caliente, calidad del acero DX51D+Z250/275, de 300 mm de diámetro y 0,5 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema.

| Código | Ud | Descripción | Rendimiento | Precio | Importe |
|---|---|---|---|---|---|
| 4MMR1509P002 | ml | TUBO HELICOIDAL GALVA JG INTRAFLEX MB-9x1500 CONAIRE D=300 | 0.667 | 57.88 | 38.61 |
| 4MCO909P002 | u | CODO GALVA 90º SEGMENTADO JG INTRAFLEX MB-9 CONAIRE D=300 | 0.1 | 56.27 | 5.63 |
| 4MCO409P002 | u | CODO GALVA 45º SEGMENTADO JG INTRAFLEX MB-9 CONAIRE D=300 | 0.042 | 38.81 | 1.63 |
| 4MTS909P002 | u | TE SIMPLE GALVA 90º SEGMENTADA JG INTRAFLEX MB-9 CONAIRE D=300 | 0.022 | 57.65 | 1.27 |
| 4MRC09P003 | u | REDUCCION CONCENTRICA GALVA SEGMENTADA JG INTRAFLEX MB-9 CONAIRE D=355/300 | 0.031 | 54.33 | 1.68 |
| 4MME09P002 | u | MANGUITO DE UNION GALVA SEGMENTADO JG INTRAFLEX MB-9 CONAIRE D=300 | 0.155 | 16.12 | 2.50 |
|  |  | Total |  |  | 51.32 |

**CCCIFP0930045** ml Cond CONAIRE JG INTRAFLEX MB-09 circular D=300 mm y 0,5 mm 45 pct figuras, simple pared helic
Precio: 54.91
Fabricación y suministro de conductos CONAIRE JG INTRAFLEX MB de geometría circular, tipo simple pared helicoidal de acero galvanizado en caliente, calidad del acero DX51D+Z250/275, de 300 mm de diámetro y 0,5 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema.

| Código | Ud | Descripción | Rendimiento | Precio | Importe |
|---|---|---|---|---|---|
| 4MMR1509P002 | ml | TUBO HELICOIDAL GALVA JG INTRAFLEX MB-9x1500 CONAIRE D=300 | 0.667 | 57.88 | 38.61 |
| 4MCO909P002 | u | CODO GALVA 90º SEGMENTADO JG INTRAFLEX MB-9 CONAIRE D=300 | 0.129 | 56.27 | 7.26 |
| 4MCO409P002 | u | CODO GALVA 45º SEGMENTADO JG INTRAFLEX MB-9 CONAIRE D=300 | 0.054 | 38.81 | 2.10 |
| 4MTS909P002 | u | TE SIMPLE GALVA 90º SEGMENTADA JG INTRAFLEX MB-9 CONAIRE D=300 | 0.028 | 57.65 | 1.61 |
| 4MRC09P003 | u | REDUCCION CONCENTRICA GALVA SEGMENTADA JG INTRAFLEX MB-9 CONAIRE D=355/300 | 0.039 | 54.33 | 2.12 |
| 4MME09P002 | u | MANGUITO DE UNION GALVA SEGMENTADO JG INTRAFLEX MB-9 CONAIRE D=300 | 0.199 | 16.12 | 3.21 |
|  |  | Total |  |  | 54.91 |

**CCCIFP0930055** ml Cond CONAIRE JG INTRAFLEX MB-09 circular D=300 mm y 0,5 mm 55 pct figuras, simple pared helic
Precio: 58.56
Fabricación y suministro de conductos CONAIRE JG INTRAFLEX MB de geometría circular, tipo simple pared helicoidal de acero galvanizado en caliente, calidad del acero DX51D+Z250/275, de 300 mm de diámetro y 0,5 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema.

| Código | Ud | Descripción | Rendimiento | Precio | Importe |
|---|---|---|---|---|---|
| 4MMR1509P002 | ml | TUBO HELICOIDAL GALVA JG INTRAFLEX MB-9x1500 CONAIRE D=300 | 0.667 | 57.88 | 38.61 |
| 4MCO909P002 | u | CODO GALVA 90º SEGMENTADO JG INTRAFLEX MB-9 CONAIRE D=300 | 0.157 | 56.27 | 8.83 |
| 4MCO409P002 | u | CODO GALVA 45º SEGMENTADO JG INTRAFLEX MB-9 CONAIRE D=300 | 0.066 | 38.81 | 2.56 |
| 4MTS909P002 | u | TE SIMPLE GALVA 90º SEGMENTADA JG INTRAFLEX MB-9 CONAIRE D=300 | 0.035 | 57.65 | 2.02 |
| 4MRC09P003 | u | REDUCCION CONCENTRICA GALVA SEGMENTADA JG INTRAFLEX MB-9 CONAIRE D=355/300 | 0.048 | 54.33 | 2.61 |
| 4MME09P002 | u | MANGUITO DE UNION GALVA SEGMENTADO JG INTRAFLEX MB-9 CONAIRE D=300 | 0.244 | 16.12 | 3.93 |
|  |  | Total |  |  | 58.56 |

###### CCCIFP09355 Intraflex MB D=355 mm

**CCCIFP0935515** ml Cond CONAIRE JG INTRAFLEX MB-09 circular D=355 mm y 0,6mm 15 pct figuras, simple pared helic
Precio: 55.66
Fabricación y suministro de conductos CONAIRE JG INTRAFLEX MB de geometría circular, tipo simple pared helicoidal de acero galvanizado en caliente, calidad del acero DX51D+Z250/275, de 355 mm de diámetro y 0,6 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema.

| Código | Ud | Descripción | Rendimiento | Precio | Importe |
|---|---|---|---|---|---|
| 4MMR1509P003 | ml | TUBO HELICOIDAL GALVA JG INTRAFLEX MB-9x1500 CONAIRE D=355 | 0.667 | 72.94 | 48.65 |
| 4MCO909P003 | u | CODO GALVA 90º SEGMENTADO JG INTRAFLEX MB-9 CONAIRE D=355 | 0.043 | 76.75 | 3.30 |
| 4MCO409P003 | u | CODO GALVA 45º SEGMENTADO JG INTRAFLEX MB-9 CONAIRE D=355 | 0.018 | 50.5 | 0.91 |
| 4MTS909P003 | u | TE SIMPLE GALVA 90º SEGMENTADA JG INTRAFLEX MB-9 CONAIRE D=355 | 0.009 | 77.68 | 0.70 |
| 4MRC09P006 | u | REDUCCION CONCENTRICA GALVA SEGMENTADA JG INTRAFLEX MB-9 CONAIRE D=400/355 | 0.013 | 69.69 | 0.91 |
| 4MME09P003 | u | MANGUITO DE UNION GALVA SEGMENTADO JG INTRAFLEX MB-9 CONAIRE D=355 | 0.066 | 18.1 | 1.19 |
|  |  | Total |  |  | 55.66 |

**CCCIFP0935525** ml Cond CONAIRE JG INTRAFLEX MB-09 circular D=355 mm y 0,6mm 25 pct figuras, simple pared helic
Precio: 60.4
Fabricación y suministro de conductos CONAIRE JG INTRAFLEX MB de geometría circular, tipo simple pared helicoidal de acero galvanizado en caliente, calidad del acero DX51D+Z250/275, de 355 mm de diámetro y 0,6 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema.

| Código | Ud | Descripción | Rendimiento | Precio | Importe |
|---|---|---|---|---|---|
| 4MMR1509P003 | ml | TUBO HELICOIDAL GALVA JG INTRAFLEX MB-9x1500 CONAIRE D=355 | 0.667 | 72.94 | 48.65 |
| 4MCO909P003 | u | CODO GALVA 90º SEGMENTADO JG INTRAFLEX MB-9 CONAIRE D=355 | 0.071 | 76.75 | 5.45 |
| 4MCO409P003 | u | CODO GALVA 45º SEGMENTADO JG INTRAFLEX MB-9 CONAIRE D=355 | 0.03 | 50.5 | 1.52 |
| 4MTS909P003 | u | TE SIMPLE GALVA 90º SEGMENTADA JG INTRAFLEX MB-9 CONAIRE D=355 | 0.016 | 77.68 | 1.24 |
| 4MRC09P006 | u | REDUCCION CONCENTRICA GALVA SEGMENTADA JG INTRAFLEX MB-9 CONAIRE D=400/355 | 0.022 | 69.69 | 1.53 |
| 4MME09P003 | u | MANGUITO DE UNION GALVA SEGMENTADO JG INTRAFLEX MB-9 CONAIRE D=355 | 0.111 | 18.1 | 2.01 |
|  |  | Total |  |  | 60.4 |

**CCCIFP0935535** ml Cond CONAIRE JG INTRAFLEX MB-09 circular D=355 mm y 0,6mm 35 pct figuras, simple pared helic
Precio: 65.13
Fabricación y suministro de conductos CONAIRE JG INTRAFLEX MB de geometría circular, tipo simple pared helicoidal de acero galvanizado en caliente, calidad del acero DX51D+Z250/275, de 355 mm de diámetro y 0,6 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema.

| Código | Ud | Descripción | Rendimiento | Precio | Importe |
|---|---|---|---|---|---|
| 4MMR1509P003 | ml | TUBO HELICOIDAL GALVA JG INTRAFLEX MB-9x1500 CONAIRE D=355 | 0.667 | 72.94 | 48.65 |
| 4MCO909P003 | u | CODO GALVA 90º SEGMENTADO JG INTRAFLEX MB-9 CONAIRE D=355 | 0.1 | 76.75 | 7.68 |
| 4MCO409P003 | u | CODO GALVA 45º SEGMENTADO JG INTRAFLEX MB-9 CONAIRE D=355 | 0.042 | 50.5 | 2.12 |
| 4MTS909P003 | u | TE SIMPLE GALVA 90º SEGMENTADA JG INTRAFLEX MB-9 CONAIRE D=355 | 0.022 | 77.68 | 1.71 |
| 4MRC09P006 | u | REDUCCION CONCENTRICA GALVA SEGMENTADA JG INTRAFLEX MB-9 CONAIRE D=400/355 | 0.031 | 69.69 | 2.16 |
| 4MME09P003 | u | MANGUITO DE UNION GALVA SEGMENTADO JG INTRAFLEX MB-9 CONAIRE D=355 | 0.155 | 18.1 | 2.81 |
|  |  | Total |  |  | 65.13 |

**CCCIFP0935545** ml Cond CONAIRE JG INTRAFLEX MB-09 circular D=355 mm y 0,6mm 45 pct figuras, simple pared helic
Precio: 69.78
Fabricación y suministro de conductos CONAIRE JG INTRAFLEX MB de geometría circular, tipo simple pared helicoidal de acero galvanizado en caliente, calidad del acero DX51D+Z250/275, de 355 mm de diámetro y 0,6 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema.

| Código | Ud | Descripción | Rendimiento | Precio | Importe |
|---|---|---|---|---|---|
| 4MMR1509P003 | ml | TUBO HELICOIDAL GALVA JG INTRAFLEX MB-9x1500 CONAIRE D=355 | 0.667 | 72.94 | 48.65 |
| 4MCO909P003 | u | CODO GALVA 90º SEGMENTADO JG INTRAFLEX MB-9 CONAIRE D=355 | 0.129 | 76.75 | 9.90 |
| 4MCO409P003 | u | CODO GALVA 45º SEGMENTADO JG INTRAFLEX MB-9 CONAIRE D=355 | 0.054 | 50.5 | 2.73 |
| 4MTS909P003 | u | TE SIMPLE GALVA 90º SEGMENTADA JG INTRAFLEX MB-9 CONAIRE D=355 | 0.028 | 77.68 | 2.18 |
| 4MRC09P006 | u | REDUCCION CONCENTRICA GALVA SEGMENTADA JG INTRAFLEX MB-9 CONAIRE D=400/355 | 0.039 | 69.69 | 2.72 |
| 4MME09P003 | u | MANGUITO DE UNION GALVA SEGMENTADO JG INTRAFLEX MB-9 CONAIRE D=355 | 0.199 | 18.1 | 3.60 |
|  |  | Total |  |  | 69.78 |

**CCCIFP0935555** ml Cond CONAIRE JG INTRAFLEX MB-09 circular D=355 mm y 0,6mm 55 pct figuras, simple pared helic
Precio: 74.52
Fabricación y suministro de conductos CONAIRE JG INTRAFLEX MB de geometría circular, tipo simple pared helicoidal de acero galvanizado en caliente, calidad del acero DX51D+Z250/275, de 355 mm de diámetro y 0,6 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema.

| Código | Ud | Descripción | Rendimiento | Precio | Importe |
|---|---|---|---|---|---|
| 4MMR1509P003 | ml | TUBO HELICOIDAL GALVA JG INTRAFLEX MB-9x1500 CONAIRE D=355 | 0.667 | 72.94 | 48.65 |
| 4MCO909P003 | u | CODO GALVA 90º SEGMENTADO JG INTRAFLEX MB-9 CONAIRE D=355 | 0.157 | 76.75 | 12.05 |
| 4MCO409P003 | u | CODO GALVA 45º SEGMENTADO JG INTRAFLEX MB-9 CONAIRE D=355 | 0.066 | 50.5 | 3.33 |
| 4MTS909P003 | u | TE SIMPLE GALVA 90º SEGMENTADA JG INTRAFLEX MB-9 CONAIRE D=355 | 0.035 | 77.68 | 2.72 |
| 4MRC09P006 | u | REDUCCION CONCENTRICA GALVA SEGMENTADA JG INTRAFLEX MB-9 CONAIRE D=400/355 | 0.048 | 69.69 | 3.35 |
| 4MME09P003 | u | MANGUITO DE UNION GALVA SEGMENTADO JG INTRAFLEX MB-9 CONAIRE D=355 | 0.244 | 18.1 | 4.42 |
|  |  | Total |  |  | 74.52 |

###### CCCIFP09400 Intraflex MB D=400 mm

**CCCIFP0940015** ml Cond CONAIRE JG INTRAFLEX MB-09 circular D=400 mm y 0,6 mm 15 pct figuras, simple pared helic
Precio: 62.72
Fabricación y suministro de conductos CONAIRE JG INTRAFLEX MB de geometría circular, tipo simple pared helicoidal de acero galvanizado en caliente, calidad del acero DX51D+Z250/275, de 400 mm de diámetro y 0,6 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema.

| Código | Ud | Descripción | Rendimiento | Precio | Importe |
|---|---|---|---|---|---|
| 4MMR1509P004 | ml | TUBO HELICOIDAL GALVA JG INTRAFLEX MB-9x1500 CONAIRE D=400 | 0.667 | 81.67 | 54.47 |
| 4MCO909P004 | u | CODO GALVA 90º SEGMENTADO JG INTRAFLEX MB-9 CONAIRE D=400 | 0.043 | 91.54 | 3.94 |
| 4MCO409P004 | u | CODO GALVA 45º SEGMENTADO JG INTRAFLEX MB-9 CONAIRE D=400 | 0.018 | 59.77 | 1.08 |
| 4MTS909P004 | u | TE SIMPLE GALVA 90º SEGMENTADA JG INTRAFLEX MB-9 CONAIRE D=400 | 0.009 | 94.53 | 0.85 |
| 4MRC09P010 | u | REDUCCION CONCENTRICA GALVA SEGMENTADA JG INTRAFLEX MB-9 CONAIRE D=450/400 | 0.013 | 78.82 | 1.02 |
| 4MME09P004 | u | MANGUITO DE UNION GALVA SEGMENTADO JG INTRAFLEX MB-9 CONAIRE D=400 | 0.066 | 20.65 | 1.36 |
|  |  | Total |  |  | 62.72 |

**CCCIFP0940025** ml Cond CONAIRE JG INTRAFLEX MB-09 circular D=400 mm y 0,6 mm 25 pct figuras, simple pared helic
Precio: 68.29
Fabricación y suministro de conductos CONAIRE JG INTRAFLEX MB de geometría circular, tipo simple pared helicoidal de acero galvanizado en caliente, calidad del acero DX51D+Z250/275, de 400 mm de diámetro y 0,6 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema.

| Código | Ud | Descripción | Rendimiento | Precio | Importe |
|---|---|---|---|---|---|
| 4MMR1509P004 | ml | TUBO HELICOIDAL GALVA JG INTRAFLEX MB-9x1500 CONAIRE D=400 | 0.667 | 81.67 | 54.47 |
| 4MCO909P004 | u | CODO GALVA 90º SEGMENTADO JG INTRAFLEX MB-9 CONAIRE D=400 | 0.071 | 91.54 | 6.50 |
| 4MCO409P004 | u | CODO GALVA 45º SEGMENTADO JG INTRAFLEX MB-9 CONAIRE D=400 | 0.03 | 59.77 | 1.79 |
| 4MTS909P004 | u | TE SIMPLE GALVA 90º SEGMENTADA JG INTRAFLEX MB-9 CONAIRE D=400 | 0.016 | 94.53 | 1.51 |
| 4MRC09P010 | u | REDUCCION CONCENTRICA GALVA SEGMENTADA JG INTRAFLEX MB-9 CONAIRE D=450/400 | 0.022 | 78.82 | 1.73 |
| 4MME09P004 | u | MANGUITO DE UNION GALVA SEGMENTADO JG INTRAFLEX MB-9 CONAIRE D=400 | 0.111 | 20.65 | 2.29 |
|  |  | Total |  |  | 68.29 |

**CCCIFP0940035** ml Cond CONAIRE JG INTRAFLEX MB-09 circular D=400 mm y 0,6 mm 35 pct figuras, simple pared helic
Precio: 73.85
Fabricación y suministro de conductos CONAIRE JG INTRAFLEX MB de geometría circular, tipo simple pared helicoidal de acero galvanizado en caliente, calidad del acero DX51D+Z250/275, de 400 mm de diámetro y 0,6 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema.

| Código | Ud | Descripción | Rendimiento | Precio | Importe |
|---|---|---|---|---|---|
| 4MMR1509P004 | ml | TUBO HELICOIDAL GALVA JG INTRAFLEX MB-9x1500 CONAIRE D=400 | 0.667 | 81.67 | 54.47 |
| 4MCO909P004 | u | CODO GALVA 90º SEGMENTADO JG INTRAFLEX MB-9 CONAIRE D=400 | 0.1 | 91.54 | 9.15 |
| 4MCO409P004 | u | CODO GALVA 45º SEGMENTADO JG INTRAFLEX MB-9 CONAIRE D=400 | 0.042 | 59.77 | 2.51 |
| 4MTS909P004 | u | TE SIMPLE GALVA 90º SEGMENTADA JG INTRAFLEX MB-9 CONAIRE D=400 | 0.022 | 94.53 | 2.08 |
| 4MRC09P010 | u | REDUCCION CONCENTRICA GALVA SEGMENTADA JG INTRAFLEX MB-9 CONAIRE D=450/400 | 0.031 | 78.82 | 2.44 |
| 4MME09P004 | u | MANGUITO DE UNION GALVA SEGMENTADO JG INTRAFLEX MB-9 CONAIRE D=400 | 0.155 | 20.65 | 3.20 |
|  |  | Total |  |  | 73.85 |

**CCCIFP0940045** ml Cond CONAIRE JG INTRAFLEX MB-09 circular D=400 mm y 0,6 mm 45 pct figuras, simple pared helic
Precio: 79.34
Fabricación y suministro de conductos CONAIRE JG INTRAFLEX MB de geometría circular, tipo simple pared helicoidal de acero galvanizado en caliente, calidad del acero DX51D+Z250/275, de 400 mm de diámetro y 0,6 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema.

| Código | Ud | Descripción | Rendimiento | Precio | Importe |
|---|---|---|---|---|---|
| 4MMR1509P004 | ml | TUBO HELICOIDAL GALVA JG INTRAFLEX MB-9x1500 CONAIRE D=400 | 0.667 | 81.67 | 54.47 |
| 4MCO909P004 | u | CODO GALVA 90º SEGMENTADO JG INTRAFLEX MB-9 CONAIRE D=400 | 0.129 | 91.54 | 11.81 |
| 4MCO409P004 | u | CODO GALVA 45º SEGMENTADO JG INTRAFLEX MB-9 CONAIRE D=400 | 0.054 | 59.77 | 3.23 |
| 4MTS909P004 | u | TE SIMPLE GALVA 90º SEGMENTADA JG INTRAFLEX MB-9 CONAIRE D=400 | 0.028 | 94.53 | 2.65 |
| 4MRC09P010 | u | REDUCCION CONCENTRICA GALVA SEGMENTADA JG INTRAFLEX MB-9 CONAIRE D=450/400 | 0.039 | 78.82 | 3.07 |
| 4MME09P004 | u | MANGUITO DE UNION GALVA SEGMENTADO JG INTRAFLEX MB-9 CONAIRE D=400 | 0.199 | 20.65 | 4.11 |
|  |  | Total |  |  | 79.34 |

**CCCIFP0940055** ml Cond CONAIRE JG INTRAFLEX MB-09 circular D=400 mm y 0,6 mm 55 pct figuras, simple pared helic
Precio: 84.91
Fabricación y suministro de conductos CONAIRE JG INTRAFLEX MB de geometría circular, tipo simple pared helicoidal de acero galvanizado en caliente, calidad del acero DX51D+Z250/275, de 400 mm de diámetro y 0,6 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema.

| Código | Ud | Descripción | Rendimiento | Precio | Importe |
|---|---|---|---|---|---|
| 4MMR1509P004 | ml | TUBO HELICOIDAL GALVA JG INTRAFLEX MB-9x1500 CONAIRE D=400 | 0.667 | 81.67 | 54.47 |
| 4MCO909P004 | u | CODO GALVA 90º SEGMENTADO JG INTRAFLEX MB-9 CONAIRE D=400 | 0.157 | 91.54 | 14.37 |
| 4MCO409P004 | u | CODO GALVA 45º SEGMENTADO JG INTRAFLEX MB-9 CONAIRE D=400 | 0.066 | 59.77 | 3.94 |
| 4MTS909P004 | u | TE SIMPLE GALVA 90º SEGMENTADA JG INTRAFLEX MB-9 CONAIRE D=400 | 0.035 | 94.53 | 3.31 |
| 4MRC09P010 | u | REDUCCION CONCENTRICA GALVA SEGMENTADA JG INTRAFLEX MB-9 CONAIRE D=450/400 | 0.048 | 78.82 | 3.78 |
| 4MME09P004 | u | MANGUITO DE UNION GALVA SEGMENTADO JG INTRAFLEX MB-9 CONAIRE D=400 | 0.244 | 20.65 | 5.04 |
|  |  | Total |  |  | 84.91 |

###### CCCIFP09450 Intraflex MB D=450 mm

**CCCIFP0945015** ml Cond CONAIRE JG INTRAFLEX MB-09 circular D=450 mm y 0,6 mm 15 pct figuras, simple pared helic
Precio: 70.46
Fabricación y suministro de conductos CONAIRE JG INTRAFLEX MB de geometría circular, tipo simple pared helicoidal de acero galvanizado en caliente, calidad del acero DX51D+Z250/275, de 450 mm de diámetro y 0,6 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema.

| Código | Ud | Descripción | Rendimiento | Precio | Importe |
|---|---|---|---|---|---|
| 4MMR1509P005 | ml | TUBO HELICOIDAL GALVA JG INTRAFLEX MB-9x1500 CONAIRE D=450 | 0.667 | 91.39 | 60.96 |
| 4MCO909P005 | u | CODO GALVA 90º SEGMENTADO JG INTRAFLEX MB-9 CONAIRE D=450 | 0.043 | 107.98 | 4.64 |
| 4MCO409P005 | u | CODO GALVA 45º SEGMENTADO JG INTRAFLEX MB-9 CONAIRE D=450 | 0.018 | 69.1 | 1.24 |
| 4MTS909P005 | u | TE SIMPLE GALVA 90º SEGMENTADA JG INTRAFLEX MB-9 CONAIRE D=450 | 0.009 | 103.04 | 0.93 |
| 4MRC09P015 | u | REDUCCION CONCENTRICA GALVA SEGMENTADA JG INTRAFLEX MB-9 CONAIRE D=500/450 | 0.013 | 94.01 | 1.22 |
| 4MME09P005 | u | MANGUITO DE UNION GALVA SEGMENTADO JG INTRAFLEX MB-9 CONAIRE D=450 | 0.066 | 22.25 | 1.47 |
|  |  | Total |  |  | 70.46 |

**CCCIFP0945025** ml Cond CONAIRE JG INTRAFLEX MB-09 circular D=450 mm y 0,6 mm 25 pct figuras, simple pared helic
Precio: 76.89
Fabricación y suministro de conductos CONAIRE JG INTRAFLEX MB de geometría circular, tipo simple pared helicoidal de acero galvanizado en caliente, calidad del acero DX51D+Z250/275, de 450 mm de diámetro y 0,6 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema

| Código | Ud | Descripción | Rendimiento | Precio | Importe |
|---|---|---|---|---|---|
| 4MMR1509P005 | ml | TUBO HELICOIDAL GALVA JG INTRAFLEX MB-9x1500 CONAIRE D=450 | 0.667 | 91.39 | 60.96 |
| 4MCO909P005 | u | CODO GALVA 90º SEGMENTADO JG INTRAFLEX MB-9 CONAIRE D=450 | 0.071 | 107.98 | 7.67 |
| 4MCO409P005 | u | CODO GALVA 45º SEGMENTADO JG INTRAFLEX MB-9 CONAIRE D=450 | 0.03 | 69.1 | 2.07 |
| 4MTS909P005 | u | TE SIMPLE GALVA 90º SEGMENTADA JG INTRAFLEX MB-9 CONAIRE D=450 | 0.016 | 103.04 | 1.65 |
| 4MRC09P015 | u | REDUCCION CONCENTRICA GALVA SEGMENTADA JG INTRAFLEX MB-9 CONAIRE D=500/450 | 0.022 | 94.01 | 2.07 |
| 4MME09P005 | u | MANGUITO DE UNION GALVA SEGMENTADO JG INTRAFLEX MB-9 CONAIRE D=450 | 0.111 | 22.25 | 2.47 |
|  |  | Total |  |  | 76.89 |

**CCCIFP0945035** ml Cond CONAIRE JG INTRAFLEX MB-09 circular D=450 mm y 0,6 mm 35 pct figuras, simple pared helic
Precio: 83.29
Fabricación y suministro de conductos CONAIRE JG INTRAFLEX MB de geometría circular, tipo simple pared helicoidal de acero galvanizado en caliente, calidad del acero DX51D+Z250/275, de 450 mm de diámetro y 0,6 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema

| Código | Ud | Descripción | Rendimiento | Precio | Importe |
|---|---|---|---|---|---|
| 4MMR1509P005 | ml | TUBO HELICOIDAL GALVA JG INTRAFLEX MB-9x1500 CONAIRE D=450 | 0.667 | 91.39 | 60.96 |
| 4MCO909P005 | u | CODO GALVA 90º SEGMENTADO JG INTRAFLEX MB-9 CONAIRE D=450 | 0.1 | 107.98 | 10.80 |
| 4MCO409P005 | u | CODO GALVA 45º SEGMENTADO JG INTRAFLEX MB-9 CONAIRE D=450 | 0.042 | 69.1 | 2.90 |
| 4MTS909P005 | u | TE SIMPLE GALVA 90º SEGMENTADA JG INTRAFLEX MB-9 CONAIRE D=450 | 0.022 | 103.04 | 2.27 |
| 4MRC09P015 | u | REDUCCION CONCENTRICA GALVA SEGMENTADA JG INTRAFLEX MB-9 CONAIRE D=500/450 | 0.031 | 94.01 | 2.91 |
| 4MME09P005 | u | MANGUITO DE UNION GALVA SEGMENTADO JG INTRAFLEX MB-9 CONAIRE D=450 | 0.155 | 22.25 | 3.45 |
|  |  | Total |  |  | 83.29 |

**CCCIFP0945045** ml Cond CONAIRE JG INTRAFLEX MB-09 circular D=450 mm y 0,6 mm 45 pct figuras, simple pared helic
Precio: 89.61
Fabricación y suministro de conductos CONAIRE JG INTRAFLEX MB de geometría circular, tipo simple pared helicoidal de acero galvanizado en caliente, calidad del acero DX51D+Z250/275, de 450 mm de diámetro y 0,6 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema

| Código | Ud | Descripción | Rendimiento | Precio | Importe |
|---|---|---|---|---|---|
| 4MMR1509P005 | ml | TUBO HELICOIDAL GALVA JG INTRAFLEX MB-9x1500 CONAIRE D=450 | 0.667 | 91.39 | 60.96 |
| 4MCO909P005 | u | CODO GALVA 90º SEGMENTADO JG INTRAFLEX MB-9 CONAIRE D=450 | 0.129 | 107.98 | 13.93 |
| 4MCO409P005 | u | CODO GALVA 45º SEGMENTADO JG INTRAFLEX MB-9 CONAIRE D=450 | 0.054 | 69.1 | 3.73 |
| 4MTS909P005 | u | TE SIMPLE GALVA 90º SEGMENTADA JG INTRAFLEX MB-9 CONAIRE D=450 | 0.028 | 103.04 | 2.89 |
| 4MRC09P015 | u | REDUCCION CONCENTRICA GALVA SEGMENTADA JG INTRAFLEX MB-9 CONAIRE D=500/450 | 0.039 | 94.01 | 3.67 |
| 4MME09P005 | u | MANGUITO DE UNION GALVA SEGMENTADO JG INTRAFLEX MB-9 CONAIRE D=450 | 0.199 | 22.25 | 4.43 |
|  |  | Total |  |  | 89.61 |

**CCCIFP0945055** ml Cond CONAIRE JG INTRAFLEX MB-09 circular D=450 mm y 0,6 mm 55 pct figuras, simple pared helic
Precio: 96.02
Fabricación y suministro de conductos CONAIRE JG INTRAFLEX MB de geometría circular, tipo simple pared helicoidal de acero galvanizado en caliente, calidad del acero DX51D+Z250/275, de 450 mm de diámetro y 0,6 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema

| Código | Ud | Descripción | Rendimiento | Precio | Importe |
|---|---|---|---|---|---|
| 4MMR1509P005 | ml | TUBO HELICOIDAL GALVA JG INTRAFLEX MB-9x1500 CONAIRE D=450 | 0.667 | 91.39 | 60.96 |
| 4MCO909P005 | u | CODO GALVA 90º SEGMENTADO JG INTRAFLEX MB-9 CONAIRE D=450 | 0.157 | 107.98 | 16.95 |
| 4MCO409P005 | u | CODO GALVA 45º SEGMENTADO JG INTRAFLEX MB-9 CONAIRE D=450 | 0.066 | 69.1 | 4.56 |
| 4MTS909P005 | u | TE SIMPLE GALVA 90º SEGMENTADA JG INTRAFLEX MB-9 CONAIRE D=450 | 0.035 | 103.04 | 3.61 |
| 4MRC09P015 | u | REDUCCION CONCENTRICA GALVA SEGMENTADA JG INTRAFLEX MB-9 CONAIRE D=500/450 | 0.048 | 94.01 | 4.51 |
| 4MME09P005 | u | MANGUITO DE UNION GALVA SEGMENTADO JG INTRAFLEX MB-9 CONAIRE D=450 | 0.244 | 22.25 | 5.43 |
|  |  | Total |  |  | 96.02 |

###### CCCIFP09500 Intraflex MB D=500 mm

**CCCIFP0950015** ml Cond CONAIRE JG INTRAFLEX MB-09 circular D=500 mm y 0,7 mm 15 pct figuras, simple pared helic
Precio: 23.43
Fabricación y suministro de conductos CONAIRE JG INTRAFLEX MB de geometría circular, tipo simple pared helicoidal de acero galvanizado en caliente, calidad del acero DX51D+Z250/275, de 500 mm de diámetro y 0,7 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema

| Código | Ud | Descripción | Rendimiento | Precio | Importe |
|---|---|---|---|---|---|
| 4MMR1509P006 | ml | TUBO HELICOIDAL GALVA JG INTRAFLEX MB-9x1500 CONAIRE D=500 | 0.043 | 109.21 | 4.70 |
| 4MCO909P006 | u | CODO GALVA 90º SEGMENTADO JG INTRAFLEX MB-9 CONAIRE D=500 | 0.018 | 141.74 | 2.55 |
| 4MCO409P006 | u | CODO GALVA 45º SEGMENTADO JG INTRAFLEX MB-9 CONAIRE D=500 | 0.009 | 84.45 | 0.76 |
| 4MTS909P006 | u | TE SIMPLE GALVA 90º SEGMENTADA JG INTRAFLEX MB-9 CONAIRE D=500 | 0.013 | 138.06 | 1.79 |
| 4MRC09P021 | u | REDUCCION CONCENTRICA GALVA SEGMENTADA JG INTRAFLEX MB-9 CONAIRE D=560/500 | 0.066 | 116.99 | 7.72 |
| 4MME09P006 | u | MANGUITO DE UNION GALVA SEGMENTADO JG INTRAFLEX MB-9 CONAIRE D=500 | 0.24 | 24.61 | 5.91 |
|  |  | Total |  |  | 23.43 |

**CCCIFP0950025** ml Cond CONAIRE JG INTRAFLEX MB-09 circular D=500 mm y 0,7 mm 25 pct figuras, simple pared helic
Precio: 92.94
Fabricación y suministro de conductos CONAIRE JG INTRAFLEX MB de geometría circular, tipo simple pared helicoidal de acero galvanizado en caliente, calidad del acero DX51D+Z250/275, de 500 mm de diámetro y 0,7 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema

| Código | Ud | Descripción | Rendimiento | Precio | Importe |
|---|---|---|---|---|---|
| 4MMR1509P006 | ml | TUBO HELICOIDAL GALVA JG INTRAFLEX MB-9x1500 CONAIRE D=500 | 0.667 | 109.21 | 72.84 |
| 4MCO909P006 | u | CODO GALVA 90º SEGMENTADO JG INTRAFLEX MB-9 CONAIRE D=500 | 0.071 | 141.74 | 10.06 |
| 4MCO409P006 | u | CODO GALVA 45º SEGMENTADO JG INTRAFLEX MB-9 CONAIRE D=500 | 0.03 | 84.45 | 2.53 |
| 4MTS909P006 | u | TE SIMPLE GALVA 90º SEGMENTADA JG INTRAFLEX MB-9 CONAIRE D=500 | 0.016 | 138.06 | 2.21 |
| 4MRC09P021 | u | REDUCCION CONCENTRICA GALVA SEGMENTADA JG INTRAFLEX MB-9 CONAIRE D=560/500 | 0.022 | 116.99 | 2.57 |
| 4MME09P006 | u | MANGUITO DE UNION GALVA SEGMENTADO JG INTRAFLEX MB-9 CONAIRE D=500 | 0.111 | 24.61 | 2.73 |
|  |  | Total |  |  | 92.94 |

**CCCIFP0950035** ml Cond CONAIRE JG INTRAFLEX MB-09 circular D=500 mm y 0,7 mm 35 pct figuras, simple pared helic
Precio: 101.04
Fabricación y suministro de conductos CONAIRE JG INTRAFLEX MB de geometría circular, tipo simple pared helicoidal de acero galvanizado en caliente, calidad del acero DX51D+Z250/275, de 500 mm de diámetro y 0,7 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema

| Código | Ud | Descripción | Rendimiento | Precio | Importe |
|---|---|---|---|---|---|
| 4MMR1509P006 | ml | TUBO HELICOIDAL GALVA JG INTRAFLEX MB-9x1500 CONAIRE D=500 | 0.667 | 109.21 | 72.84 |
| 4MCO909P006 | u | CODO GALVA 90º SEGMENTADO JG INTRAFLEX MB-9 CONAIRE D=500 | 0.1 | 141.74 | 14.17 |
| 4MCO409P006 | u | CODO GALVA 45º SEGMENTADO JG INTRAFLEX MB-9 CONAIRE D=500 | 0.042 | 84.45 | 3.55 |
| 4MTS909P006 | u | TE SIMPLE GALVA 90º SEGMENTADA JG INTRAFLEX MB-9 CONAIRE D=500 | 0.022 | 138.06 | 3.04 |
| 4MRC09P021 | u | REDUCCION CONCENTRICA GALVA SEGMENTADA JG INTRAFLEX MB-9 CONAIRE D=560/500 | 0.031 | 116.99 | 3.63 |
| 4MME09P006 | u | MANGUITO DE UNION GALVA SEGMENTADO JG INTRAFLEX MB-9 CONAIRE D=500 | 0.155 | 24.61 | 3.81 |
|  |  | Total |  |  | 101.04 |

**CCCIFP0950045** ml Cond CONAIRE JG INTRAFLEX MB-09 circular D=500 mm y 0,7 mm 45 pct figuras, simple pared helic
Precio: 109.01
Fabricación y suministro de conductos CONAIRE JG INTRAFLEX MB de geometría circular, tipo simple pared helicoidal de acero galvanizado en caliente, calidad del acero DX51D+Z250/275, de 500 mm de diámetro y 0,7 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema

| Código | Ud | Descripción | Rendimiento | Precio | Importe |
|---|---|---|---|---|---|
| 4MMR1509P006 | ml | TUBO HELICOIDAL GALVA JG INTRAFLEX MB-9x1500 CONAIRE D=500 | 0.667 | 109.21 | 72.84 |
| 4MCO909P006 | u | CODO GALVA 90º SEGMENTADO JG INTRAFLEX MB-9 CONAIRE D=500 | 0.129 | 141.74 | 18.28 |
| 4MCO409P006 | u | CODO GALVA 45º SEGMENTADO JG INTRAFLEX MB-9 CONAIRE D=500 | 0.054 | 84.45 | 4.56 |
| 4MTS909P006 | u | TE SIMPLE GALVA 90º SEGMENTADA JG INTRAFLEX MB-9 CONAIRE D=500 | 0.028 | 138.06 | 3.87 |
| 4MRC09P021 | u | REDUCCION CONCENTRICA GALVA SEGMENTADA JG INTRAFLEX MB-9 CONAIRE D=560/500 | 0.039 | 116.99 | 4.56 |
| 4MME09P006 | u | MANGUITO DE UNION GALVA SEGMENTADO JG INTRAFLEX MB-9 CONAIRE D=500 | 0.199 | 24.61 | 4.90 |
|  |  | Total |  |  | 109.01 |

**CCCIFP0950055** ml Cond CONAIRE JG INTRAFLEX MB-09 circular D=500 mm y 0,7 mm 55 pct figuras, simple pared helic
Precio: 117.11
Fabricación y suministro de conductos CONAIRE JG INTRAFLEX MB de geometría circular, tipo simple pared helicoidal de acero galvanizado en caliente, calidad del acero DX51D+Z250/275, de 500 mm de diámetro y 0,7 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema

| Código | Ud | Descripción | Rendimiento | Precio | Importe |
|---|---|---|---|---|---|
| 4MMR1509P006 | ml | TUBO HELICOIDAL GALVA JG INTRAFLEX MB-9x1500 CONAIRE D=500 | 0.667 | 109.21 | 72.84 |
| 4MCO909P006 | u | CODO GALVA 90º SEGMENTADO JG INTRAFLEX MB-9 CONAIRE D=500 | 0.157 | 141.74 | 22.25 |
| 4MCO409P006 | u | CODO GALVA 45º SEGMENTADO JG INTRAFLEX MB-9 CONAIRE D=500 | 0.066 | 84.45 | 5.57 |
| 4MTS909P006 | u | TE SIMPLE GALVA 90º SEGMENTADA JG INTRAFLEX MB-9 CONAIRE D=500 | 0.035 | 138.06 | 4.83 |
| 4MRC09P021 | u | REDUCCION CONCENTRICA GALVA SEGMENTADA JG INTRAFLEX MB-9 CONAIRE D=560/500 | 0.048 | 116.99 | 5.62 |
| 4MME09P006 | u | MANGUITO DE UNION GALVA SEGMENTADO JG INTRAFLEX MB-9 CONAIRE D=500 | 0.244 | 24.61 | 6.00 |
|  |  | Total |  |  | 117.11 |

###### CCCIFP09560 Intraflex MB D=560 mm

**CCCIFP0956015** ml Cond CONAIRE JG INTRAFLEX MB-09 circular D=560 mm y 0,7 mm 15 pct figuras, simple pared helic
Precio: 95.84
Fabricación y suministro de conductos CONAIRE JG INTRAFLEX MB de geometría circular, tipo simple pared helicoidal de acero galvanizado en caliente, calidad del acero DX51D+Z250/275, de 560 mm de diámetro y 0,7 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema

| Código | Ud | Descripción | Rendimiento | Precio | Importe |
|---|---|---|---|---|---|
| 4MMR3009P002 | ml | TUBO HELICOIDAL GALVA JG INTRAFLEX MB-9x3000 CONAIRE D=560 | 0.34 | 240.89 | 81.90 |
| 4MCO909P007 | u | CODO GALVA 90º SEGMENTADO JG INTRAFLEX MB-9 CONAIRE D=560 | 0.043 | 165.04 | 7.10 |
| 4MCO409P007 | u | CODO GALVA 45º SEGMENTADO JG INTRAFLEX MB-9 CONAIRE D=560 | 0.018 | 99.74 | 1.80 |
| 4MTS909P007 | u | TE SIMPLE GALVA 90º SEGMENTADA JG INTRAFLEX MB-9 CONAIRE D=560 | 0.009 | 161.78 | 1.46 |
| 4MRC09P028 | u | REDUCCION CONCENTRICA GALVA SEGMENTADA JG INTRAFLEX MB-9 CONAIRE D=600/560 | 0.013 | 128.78 | 1.67 |
| 4MME09P007 | u | MANGUITO DE UNION GALVA SEGMENTADO JG INTRAFLEX MB-9 CONAIRE D=560 | 0.066 | 28.99 | 1.91 |
|  |  | Total |  |  | 95.84 |

**CCCIFP0956025** ml Cond CONAIRE JG INTRAFLEX MB-09 circular D=560 mm y 0,7 mm 25 pct figuras, simple pared helic
Precio: 105.25
Fabricación y suministro de conductos CONAIRE JG INTRAFLEX MB de geometría circular, tipo simple pared helicoidal de acero galvanizado en caliente, calidad del acero DX51D+Z250/275, de 560 mm de diámetro y 0,7 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema

| Código | Ud | Descripción | Rendimiento | Precio | Importe |
|---|---|---|---|---|---|
| 4MMR3009P002 | ml | TUBO HELICOIDAL GALVA JG INTRAFLEX MB-9x3000 CONAIRE D=560 | 0.34 | 240.89 | 81.90 |
| 4MCO909P007 | u | CODO GALVA 90º SEGMENTADO JG INTRAFLEX MB-9 CONAIRE D=560 | 0.071 | 165.04 | 11.72 |
| 4MCO409P007 | u | CODO GALVA 45º SEGMENTADO JG INTRAFLEX MB-9 CONAIRE D=560 | 0.03 | 99.74 | 2.99 |
| 4MTS909P007 | u | TE SIMPLE GALVA 90º SEGMENTADA JG INTRAFLEX MB-9 CONAIRE D=560 | 0.016 | 161.78 | 2.59 |
| 4MRC09P028 | u | REDUCCION CONCENTRICA GALVA SEGMENTADA JG INTRAFLEX MB-9 CONAIRE D=600/560 | 0.022 | 128.78 | 2.83 |
| 4MME09P007 | u | MANGUITO DE UNION GALVA SEGMENTADO JG INTRAFLEX MB-9 CONAIRE D=560 | 0.111 | 28.99 | 3.22 |
|  |  | Total |  |  | 105.25 |

**CCCIFP0956035** ml Cond CONAIRE JG INTRAFLEX MB-09 circular D=560 mm y 0,7 mm 35 pct figuras, simple pared helic
Precio: 114.63
Fabricación y suministro de conductos CONAIRE JG INTRAFLEX MB de geometría circular, tipo simple pared helicoidal de acero galvanizado en caliente, calidad del acero DX51D+Z250/275, de 560 mm de diámetro y 0,7 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema

| Código | Ud | Descripción | Rendimiento | Precio | Importe |
|---|---|---|---|---|---|
| 4MMR3009P002 | ml | TUBO HELICOIDAL GALVA JG INTRAFLEX MB-9x3000 CONAIRE D=560 | 0.34 | 240.89 | 81.90 |
| 4MCO909P007 | u | CODO GALVA 90º SEGMENTADO JG INTRAFLEX MB-9 CONAIRE D=560 | 0.1 | 165.04 | 16.50 |
| 4MCO409P007 | u | CODO GALVA 45º SEGMENTADO JG INTRAFLEX MB-9 CONAIRE D=560 | 0.042 | 99.74 | 4.19 |
| 4MTS909P007 | u | TE SIMPLE GALVA 90º SEGMENTADA JG INTRAFLEX MB-9 CONAIRE D=560 | 0.022 | 161.78 | 3.56 |
| 4MRC09P028 | u | REDUCCION CONCENTRICA GALVA SEGMENTADA JG INTRAFLEX MB-9 CONAIRE D=600/560 | 0.031 | 128.78 | 3.99 |
| 4MME09P007 | u | MANGUITO DE UNION GALVA SEGMENTADO JG INTRAFLEX MB-9 CONAIRE D=560 | 0.155 | 28.99 | 4.49 |
|  |  | Total |  |  | 114.63 |

**CCCIFP0956045** ml Cond CONAIRE JG INTRAFLEX MB-09 circular D=560 mm y 0,7 mm 45 pct figuras, simple pared helic
Precio: 123.9
Fabricación y suministro de conductos CONAIRE JG INTRAFLEX MB de geometría circular, tipo simple pared helicoidal de acero galvanizado en caliente, calidad del acero DX51D+Z250/275, de 560 mm de diámetro y 0,7 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema

| Código | Ud | Descripción | Rendimiento | Precio | Importe |
|---|---|---|---|---|---|
| 4MMR3009P002 | ml | TUBO HELICOIDAL GALVA JG INTRAFLEX MB-9x3000 CONAIRE D=560 | 0.34 | 240.89 | 81.90 |
| 4MCO909P007 | u | CODO GALVA 90º SEGMENTADO JG INTRAFLEX MB-9 CONAIRE D=560 | 0.129 | 165.04 | 21.29 |
| 4MCO409P007 | u | CODO GALVA 45º SEGMENTADO JG INTRAFLEX MB-9 CONAIRE D=560 | 0.054 | 99.74 | 5.39 |
| 4MTS909P007 | u | TE SIMPLE GALVA 90º SEGMENTADA JG INTRAFLEX MB-9 CONAIRE D=560 | 0.028 | 161.78 | 4.53 |
| 4MRC09P028 | u | REDUCCION CONCENTRICA GALVA SEGMENTADA JG INTRAFLEX MB-9 CONAIRE D=600/560 | 0.039 | 128.78 | 5.02 |
| 4MME09P007 | u | MANGUITO DE UNION GALVA SEGMENTADO JG INTRAFLEX MB-9 CONAIRE D=560 | 0.199 | 28.99 | 5.77 |
|  |  | Total |  |  | 123.9 |

**CCCIFP0956055** ml Cond CONAIRE JG INTRAFLEX MB-09 circular D=560 mm y 0,7 mm 55 pct figuras, simple pared helic
Precio: 133.3
Fabricación y suministro de conductos CONAIRE JG INTRAFLEX MB de geometría circular, tipo simple pared helicoidal de acero galvanizado en caliente, calidad del acero DX51D+Z250/275, de 560 mm de diámetro y 0,7 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema

| Código | Ud | Descripción | Rendimiento | Precio | Importe |
|---|---|---|---|---|---|
| 4MMR3009P002 | ml | TUBO HELICOIDAL GALVA JG INTRAFLEX MB-9x3000 CONAIRE D=560 | 0.34 | 240.89 | 81.90 |
| 4MCO909P007 | u | CODO GALVA 90º SEGMENTADO JG INTRAFLEX MB-9 CONAIRE D=560 | 0.157 | 165.04 | 25.91 |
| 4MCO409P007 | u | CODO GALVA 45º SEGMENTADO JG INTRAFLEX MB-9 CONAIRE D=560 | 0.066 | 99.74 | 6.58 |
| 4MTS909P007 | u | TE SIMPLE GALVA 90º SEGMENTADA JG INTRAFLEX MB-9 CONAIRE D=560 | 0.035 | 161.78 | 5.66 |
| 4MRC09P028 | u | REDUCCION CONCENTRICA GALVA SEGMENTADA JG INTRAFLEX MB-9 CONAIRE D=600/560 | 0.048 | 128.78 | 6.18 |
| 4MME09P007 | u | MANGUITO DE UNION GALVA SEGMENTADO JG INTRAFLEX MB-9 CONAIRE D=560 | 0.244 | 28.99 | 7.07 |
|  |  | Total |  |  | 133.3 |

###### CCCIFP09600 Intraflex MB D=600 mm

**CCCIFP0960015** ml Cond CONAIRE JG INTRAFLEX MB-09 circular D=600 mm y 0,7 mm 15 pct figuras, simple pared helic
Precio: 103.33
Fabricación y suministro de conductos CONAIRE JG INTRAFLEX MB de geometría circular, tipo simple pared helicoidal de acero galvanizado en caliente, calidad del acero DX51D+Z250/275, de 600 mm de diámetro y 0,7 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema

| Código | Ud | Descripción | Rendimiento | Precio | Importe |
|---|---|---|---|---|---|
| 4MMR3009P003 | ml | TUBO HELICOIDAL GALVA JG INTRAFLEX MB-9x3000 CONAIRE D=600 | 0.34 | 257.27 | 87.47 |
| 4MCO909P008 | u | CODO GALVA 90º SEGMENTADO JG INTRAFLEX MB-9 CONAIRE D=600 | 0.043 | 189.72 | 8.16 |
| 4MCO409P008 | u | CODO GALVA 45º SEGMENTADO JG INTRAFLEX MB-9 CONAIRE D=600 | 0.018 | 118.68 | 2.14 |
| 4MTS909P008 | u | TE SIMPLE GALVA 90º SEGMENTADA JG INTRAFLEX MB-9 CONAIRE D=600 | 0.009 | 183.77 | 1.65 |
| 4MRC09P036 | u | REDUCCION CONCENTRICA GALVA SEGMENTADA JG INTRAFLEX MB-9 CONAIRE D=630/600 | 0.013 | 149.6 | 1.94 |
| 4MME09P008 | u | MANGUITO DE UNION GALVA SEGMENTADO JG INTRAFLEX MB-9 CONAIRE D=600 | 0.066 | 29.89 | 1.97 |
|  |  | Total |  |  | 103.33 |

**CCCIFP0960025** ml Cond CONAIRE JG INTRAFLEX MB-09 circular D=600 mm y 0,7 mm 25 pct figuras, simple pared helic
Precio: 114.05
Fabricación y suministro de conductos CONAIRE JG INTRAFLEX MB de geometría circular, tipo simple pared helicoidal de acero galvanizado en caliente, calidad del acero DX51D+Z250/275, de 600 mm de diámetro y 0,7 mm de espesor según norma XP E 51- 620, incorpora en su cara interior un aislamiento térmico de espuma elastómera de 09 mm de espesor de celda cerrada con protección anti microbiana MICROBAN® para un alto nivel de protección contra microbios, mohos y humedad, adesivada por una de sus caras, incluye parte proporcional estimada (25%) en accesorios circulares con sistema de unión por simple encaje fabricados con junta de goma encastadas en las bocas de conexión, que le confiere estanqueidad CLASE D. Se suministra en tramos 1, 1'50 y de 3m en función del espesor del aislamiento. Incluye certificado de fabricación y estanquidad al aire del sistema

| Código | Ud | Descripción | Rendimiento | Precio | Importe |
|---|---|---|---|---|---|
| 4MMR3009P003 | ml | TUBO HELICOIDAL GALVA JG INTRAFLEX MB-9x3000 CONAIRE D=600 | 0.34 | 257.27 | 87.47 |
| 4MCO909P008 | u | CODO GALVA 90º SEGMENTADO JG INTRAFLEX MB-9 CONAIRE D=600 | 0.071 | 189.72 | 13.47 |
| 4MCO409P008 | u | CODO GALVA 45º SEGMENTADO JG INTRAFLEX MB-9 CONAIRE D=600 | 0.03 | 118.68 | 3.56 |
| 4MTS909P008 | u | TE SIMPLE GALVA 90º SEGMENTADA JG INTRAFLEX MB-9 CONAIRE D=600 | 0.016 | 183.77 | 2.94 |
| 4MRC09P036 | u | REDUCCION CONCENTRICA GALVA SEGMENTADA JG INTRAFLEX MB-9 CONAIRE D=630/600 | 0.022 | 149.6 | 3.29 |
| 4MME09P008 | u | MANGUITO DE UNION GALVA SEGMENTADO JG INTRAFLEX MB-9 CONAIRE D=600 | 0.111 | 29.89 | 3.32 |
|  |  | Total |  |  | 114.05 |

**CCCIFP0960035** ml Cond CONAIRE JG INTRAFLEX MB-09 circular D=600 mm y 0,7 mm 35 pct figuras, simple pared helic
Precio: 124.73
Fabricación y suministro de conductos CONAIRE JG INTRAFLEX MB de geometría circular, tipo simple pared helicoidal de acero galvanizado en caliente, calidad del acero DX51D+Z250/275, de 600 mm de diámetro y 0,7 mm de espesor según norma XP E 51- 620, incorpora en su cara interior un aislamiento térmico de espuma elastómera de 09 mm de espesor de celda cerrada con protección anti microbiana MICROBAN® para un alto nivel de protección contra microbios, mohos y humedad, adesivada por una de sus caras, incluye parte proporcional estimada (35%) en accesorios circulares con sistema de unión por simple encaje fabricados con junta de goma encastadas en las bocas de conexión, que le confiere estanqueidad CLASE D. Se suministra en tramos 1, 1'50 y de 3m en función del espesor del aislamiento. Incluye certificado de fabricación y estanquidad al aire del sistema

| Código | Ud | Descripción | Rendimiento | Precio | Importe |
|---|---|---|---|---|---|
| 4MMR3009P003 | ml | TUBO HELICOIDAL GALVA JG INTRAFLEX MB-9x3000 CONAIRE D=600 | 0.34 | 257.27 | 87.47 |
| 4MCO909P008 | u | CODO GALVA 90º SEGMENTADO JG INTRAFLEX MB-9 CONAIRE D=600 | 0.1 | 189.72 | 18.97 |
| 4MCO409P008 | u | CODO GALVA 45º SEGMENTADO JG INTRAFLEX MB-9 CONAIRE D=600 | 0.042 | 118.68 | 4.98 |
| 4MTS909P008 | u | TE SIMPLE GALVA 90º SEGMENTADA JG INTRAFLEX MB-9 CONAIRE D=600 | 0.022 | 183.77 | 4.04 |
| 4MRC09P036 | u | REDUCCION CONCENTRICA GALVA SEGMENTADA JG INTRAFLEX MB-9 CONAIRE D=630/600 | 0.031 | 149.6 | 4.64 |
| 4MME09P008 | u | MANGUITO DE UNION GALVA SEGMENTADO JG INTRAFLEX MB-9 CONAIRE D=600 | 0.155 | 29.89 | 4.63 |
|  |  | Total |  |  | 124.73 |

**CCCIFP0960045** ml Cond CONAIRE JG INTRAFLEX MB-09 circular D=600 mm y 0,7 mm 45 pct figuras, simple pared helic
Precio: 135.28
Fabricación y suministro de conductos CONAIRE JG INTRAFLEX MB de geometría circular, tipo simple pared helicoidal de acero galvanizado en caliente, calidad del acero DX51D+Z250/275, de 600 mm de diámetro y 0,7 mm de espesor según norma XP E 51- 620, incorpora en su cara interior un aislamiento térmico de espuma elastómera de 09 mm de espesor de celda cerrada con protección anti microbiana MICROBAN® para un alto nivel de protección contra microbios, mohos y humedad, adesivada por una de sus caras, incluye parte proporcional estimada (45%) en accesorios circulares con sistema de unión por simple encaje fabricados con junta de goma encastadas en las bocas de conexión, que le confiere estanqueidad CLASE D. Se suministra en tramos 1, 1'50 y de 3m en función del espesor del aislamiento. Incluye certificado de fabricación y estanquidad al aire del sistema

| Código | Ud | Descripción | Rendimiento | Precio | Importe |
|---|---|---|---|---|---|
| 4MMR3009P003 | ml | TUBO HELICOIDAL GALVA JG INTRAFLEX MB-9x3000 CONAIRE D=600 | 0.34 | 257.27 | 87.47 |
| 4MCO909P008 | u | CODO GALVA 90º SEGMENTADO JG INTRAFLEX MB-9 CONAIRE D=600 | 0.129 | 189.72 | 24.47 |
| 4MCO409P008 | u | CODO GALVA 45º SEGMENTADO JG INTRAFLEX MB-9 CONAIRE D=600 | 0.054 | 118.68 | 6.41 |
| 4MTS909P008 | u | TE SIMPLE GALVA 90º SEGMENTADA JG INTRAFLEX MB-9 CONAIRE D=600 | 0.028 | 183.77 | 5.15 |
| 4MRC09P036 | u | REDUCCION CONCENTRICA GALVA SEGMENTADA JG INTRAFLEX MB-9 CONAIRE D=630/600 | 0.039 | 149.6 | 5.83 |
| 4MME09P008 | u | MANGUITO DE UNION GALVA SEGMENTADO JG INTRAFLEX MB-9 CONAIRE D=600 | 0.199 | 29.89 | 5.95 |
|  |  | Total |  |  | 135.28 |

**CCCIFP0960055** ml Cond CONAIRE JG INTRAFLEX MB-09 circular D=600 mm y 0,7 mm 55 pct figuras, simple pared helic
Precio: 145.99
Fabricación y suministro de conductos CONAIRE JG INTRAFLEX MB de geometría circular, tipo simple pared helicoidal de acero galvanizado en caliente, calidad del acero DX51D+Z250/275, de 600 mm de diámetro y 0,7 mm de espesor según norma XP E 51- 620, incorpora en su cara interior un aislamiento térmico de espuma elastómera de 09 mm de espesor de celda cerrada con protección anti microbiana MICROBAN® para un alto nivel de protección contra microbios, mohos y humedad, adesivada por una de sus caras, incluye parte proporcional estimada (55%) en accesorios circulares con sistema de unión por simple encaje fabricados con junta de goma encastadas en las bocas de conexión, que le confiere estanqueidad CLASE D. Se suministra en tramos 1, 1'50 y de 3m en función del espesor del aislamiento. Incluye certificado de fabricación y estanquidad al aire del sistema

| Código | Ud | Descripción | Rendimiento | Precio | Importe |
|---|---|---|---|---|---|
| 4MMR3009P003 | ml | TUBO HELICOIDAL GALVA JG INTRAFLEX MB-9x3000 CONAIRE D=600 | 0.34 | 257.27 | 87.47 |
| 4MCO909P008 | u | CODO GALVA 90º SEGMENTADO JG INTRAFLEX MB-9 CONAIRE D=600 | 0.157 | 189.72 | 29.79 |
| 4MCO409P008 | u | CODO GALVA 45º SEGMENTADO JG INTRAFLEX MB-9 CONAIRE D=600 | 0.066 | 118.68 | 7.83 |
| 4MTS909P008 | u | TE SIMPLE GALVA 90º SEGMENTADA JG INTRAFLEX MB-9 CONAIRE D=600 | 0.035 | 183.77 | 6.43 |
| 4MRC09P036 | u | REDUCCION CONCENTRICA GALVA SEGMENTADA JG INTRAFLEX MB-9 CONAIRE D=630/600 | 0.048 | 149.6 | 7.18 |
| 4MME09P008 | u | MANGUITO DE UNION GALVA SEGMENTADO JG INTRAFLEX MB-9 CONAIRE D=600 | 0.244 | 29.89 | 7.29 |
|  |  | Total |  |  | 145.99 |

###### CCCIFP09630 Intraflex MB D=630 mm

**CCCIFP0963015** ml Cond CONAIRE JG INTRAFLEX MB-09 circular D=630 mm y 0,7 mm 15 pct figuras, simple pared helic
Precio: 108.74
Fabricación y suministro de conductos CONAIRE JG INTRAFLEX MB de geometría circular, tipo simple pared helicoidal de acero galvanizado en caliente, calidad del acero DX51D+Z250/275, de 630 mm de diámetro y 0,7 mm de espesor según norma XP E 51- 620, incorpora en su cara interior un aislamiento térmico de espuma elastómera de 09 mm de espesor de celda cerrada con protección anti microbiana MICROBAN® para un alto nivel de protección contra microbios, mohos y humedad, adesivada por una de sus caras, incluye parte proporcional estimada (15%) en accesorios circulares con sistema de unión por simple encaje fabricados con junta de goma encastadas en las bocas de conexión, que le confiere estanqueidad CLASE D. Se suministra en tramos 1, 1'50 y de 3m en función del espesor del aislamiento. Incluye certificado de fabricación y estanquidad al aire del sistema

| Código | Ud | Descripción | Rendimiento | Precio | Importe |
|---|---|---|---|---|---|
| 4MMR3009P004 | ml | TUBO HELICOIDAL GALVA JG INTRAFLEX MB-9x3000 CONAIRE D=630 | 0.34 | 269.28 | 91.56 |
| 4MCO909P009 | u | CODO GALVA 90º SEGMENTADO JG INTRAFLEX MB-9 CONAIRE D=630 | 0.043 | 204.57 | 8.80 |
| 4MCO409P009 | u | CODO GALVA 45º SEGMENTADO JG INTRAFLEX MB-9 CONAIRE D=630 | 0.018 | 127.61 | 2.30 |
| 4MTS909P009 | u | TE SIMPLE GALVA 90º SEGMENTADA JG INTRAFLEX MB-9 CONAIRE D=630 | 0.009 | 197.14 | 1.77 |
| 4MRC09P045 | u | REDUCCION CONCENTRICA GALVA SEGMENTADA JG INTRAFLEX MB-9 CONAIRE D=710/630 | 0.013 | 170.26 | 2.21 |
| 4MME09P009 | u | MANGUITO DE UNION GALVA SEGMENTADO JG INTRAFLEX MB-9 CONAIRE D=630 | 0.066 | 31.79 | 2.10 |
|  |  | Total |  |  | 108.74 |

**CCCIFP0963025** ml Cond CONAIRE JG INTRAFLEX MB-09 circular D=630 mm y 0,7 mm 25 pct figuras, simple pared helic
Precio: 120.34
Fabricación y suministro de conductos CONAIRE JG INTRAFLEX MB de geometría circular, tipo simple pared helicoidal de acero galvanizado en caliente, calidad del acero DX51D+Z250/275, de 630 mm de diámetro y 0,7 mm de espesor según norma XP E 51- 620, incorpora en su cara interior un aislamiento térmico de espuma elastómera de 09 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR3009P004 | ml | TUBO HELICOIDAL GALVA JG INTRAFLEX MB-9x3000 CONAIRE D=630 | 0.34 | 269.28 | 91.56 |
| 4MCO909P009 | u | CODO GALVA 90º SEGMENTADO JG INTRAFLEX MB-9 CONAIRE D=630 | 0.071 | 204.57 | 14.52 |
| 4MCO409P009 | u | CODO GALVA 45º SEGMENTADO JG INTRAFLEX MB-9 CONAIRE D=630 | 0.03 | 127.61 | 3.83 |
| 4MTS909P009 | u | TE SIMPLE GALVA 90º SEGMENTADA JG INTRAFLEX MB-9 CONAIRE D=630 | 0.016 | 197.14 | 3.15 |
| 4MRC09P045 | u | REDUCCION CONCENTRICA GALVA SEGMENTADA JG INTRAFLEX MB-9 CONAIRE D=710/630 | 0.022 | 170.26 | 3.75 |
| 4MME09P009 | u | MANGUITO DE UNION GALVA SEGMENTADO JG INTRAFLEX MB-9 CONAIRE D=630 | 0.111 | 31.79 | 3.53 |
|  |  | Total |  |  | 120.34 |

**CCCIFP0963035** ml Cond CONAIRE JG INTRAFLEX MB-09 circular D=630 mm y 0,7 mm 35 pct figuras, simple pared helic
Precio: 131.93
Fabricación y suministro de conductos CONAIRE JG INTRAFLEX MB de geometría circular, tipo simple pared helicoidal de acero galvanizado en caliente, calidad del acero DX51D+Z250/275, de 630 mm de diámetro y 0,7 mm de espesor según norma XP E 51- 620, incorpora en su cara interior un aislamiento térmico de espuma elastómera de 09 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR3009P004 | ml | TUBO HELICOIDAL GALVA JG INTRAFLEX MB-9x3000 CONAIRE D=630 | 0.34 | 269.28 | 91.56 |
| 4MCO909P009 | u | CODO GALVA 90º SEGMENTADO JG INTRAFLEX MB-9 CONAIRE D=630 | 0.1 | 204.57 | 20.46 |
| 4MCO409P009 | u | CODO GALVA 45º SEGMENTADO JG INTRAFLEX MB-9 CONAIRE D=630 | 0.042 | 127.61 | 5.36 |
| 4MTS909P009 | u | TE SIMPLE GALVA 90º SEGMENTADA JG INTRAFLEX MB-9 CONAIRE D=630 | 0.022 | 197.14 | 4.34 |
| 4MRC09P045 | u | REDUCCION CONCENTRICA GALVA SEGMENTADA JG INTRAFLEX MB-9 CONAIRE D=710/630 | 0.031 | 170.26 | 5.28 |
| 4MME09P009 | u | MANGUITO DE UNION GALVA SEGMENTADO JG INTRAFLEX MB-9 CONAIRE D=630 | 0.155 | 31.79 | 4.93 |
|  |  | Total |  |  | 131.93 |

**CCCIFP0963045** ml Cond CONAIRE JG INTRAFLEX MB-09 circular D=630 mm y 0,7 mm 45 pct figuras, simple pared helic
Precio: 143.33
Fabricación y suministro de conductos CONAIRE JG INTRAFLEX MB de geometría circular, tipo simple pared helicoidal de acero galvanizado en caliente, calidad del acero DX51D+Z250/275, de 630 mm de diámetro y 0,7 mm de espesor según norma XP E 51- 620, incorpora en su cara interior un aislamiento térmico de espuma elastómera de 09 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR3009P004 | ml | TUBO HELICOIDAL GALVA JG INTRAFLEX MB-9x3000 CONAIRE D=630 | 0.34 | 269.28 | 91.56 |
| 4MCO909P009 | u | CODO GALVA 90º SEGMENTADO JG INTRAFLEX MB-9 CONAIRE D=630 | 0.129 | 204.57 | 26.39 |
| 4MCO409P009 | u | CODO GALVA 45º SEGMENTADO JG INTRAFLEX MB-9 CONAIRE D=630 | 0.054 | 127.61 | 6.89 |
| 4MTS909P009 | u | TE SIMPLE GALVA 90º SEGMENTADA JG INTRAFLEX MB-9 CONAIRE D=630 | 0.028 | 197.14 | 5.52 |
| 4MRC09P045 | u | REDUCCION CONCENTRICA GALVA SEGMENTADA JG INTRAFLEX MB-9 CONAIRE D=710/630 | 0.039 | 170.26 | 6.64 |
| 4MME09P009 | u | MANGUITO DE UNION GALVA SEGMENTADO JG INTRAFLEX MB-9 CONAIRE D=630 | 0.199 | 31.79 | 6.33 |
|  |  | Total |  |  | 143.33 |

**CCCIFP0963055** ml Cond CONAIRE JG INTRAFLEX MB-09 circular D=630 mm y 0,7 mm 55 pct figuras, simple pared helic
Precio: 154.93
Fabricación y suministro de conductos CONAIRE JG INTRAFLEX MB de geometría circular, tipo simple pared helicoidal de acero galvanizado en caliente, calidad del acero DX51D+Z250/275, de 630 mm de diámetro y 0,7 mm de espesor según norma XP E 51- 620, incorpora en su cara interior un aislamiento térmico de espuma elastómera de 09 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR3009P004 | ml | TUBO HELICOIDAL GALVA JG INTRAFLEX MB-9x3000 CONAIRE D=630 | 0.34 | 269.28 | 91.56 |
| 4MCO909P009 | u | CODO GALVA 90º SEGMENTADO JG INTRAFLEX MB-9 CONAIRE D=630 | 0.157 | 204.57 | 32.12 |
| 4MCO409P009 | u | CODO GALVA 45º SEGMENTADO JG INTRAFLEX MB-9 CONAIRE D=630 | 0.066 | 127.61 | 8.42 |
| 4MTS909P009 | u | TE SIMPLE GALVA 90º SEGMENTADA JG INTRAFLEX MB-9 CONAIRE D=630 | 0.035 | 197.14 | 6.90 |
| 4MRC09P045 | u | REDUCCION CONCENTRICA GALVA SEGMENTADA JG INTRAFLEX MB-9 CONAIRE D=710/630 | 0.048 | 170.26 | 8.17 |
| 4MME09P009 | u | MANGUITO DE UNION GALVA SEGMENTADO JG INTRAFLEX MB-9 CONAIRE D=630 | 0.244 | 31.79 | 7.76 |
|  |  | Total |  |  | 154.93 |

###### CCCIFP09710 Intraflex MB D=710 mm

**CCCIFP0971015** ml Cond CONAIRE JG INTRAFLEX MB-09 circular D=710 mm y 0,8 mm 15 pct figuras, simple pared helic
Precio: 124.22
Fabricación y suministro de conductos CONAIRE JG INTRAFLEX MB de geometría circular, tipo simple pared helicoidal de acero galvanizado en caliente, calidad del acero DX51D+Z250/275, de 710 mm de diámetro y 0,8 mm de espesor según norma XP E 51- 620, incorpora en su cara interior un aislamiento térmico de espuma elastómera de 09 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR3009P005 | ml | TUBO HELICOIDAL GALVA JG INTRAFLEX MB-9x3000 CONAIRE D=710 | 0.34 | 303.29 | 103.12 |
| 4MCO909P010 | u | CODO GALVA 90º SEGMENTADO JG INTRAFLEX MB-9 CONAIRE D=710 | 0.043 | 255.93 | 11.00 |
| 4MCO409P010 | u | CODO GALVA 45º SEGMENTADO JG INTRAFLEX MB-9 CONAIRE D=710 | 0.018 | 154.88 | 2.79 |
| 4MTS909P010 | u | TE SIMPLE GALVA 90º SEGMENTADA JG INTRAFLEX MB-9 CONAIRE D=710 | 0.009 | 245.45 | 2.21 |
| 4MRC09P054 | u | REDUCCION CONCENTRICA GALVA SEGMENTADA JG INTRAFLEX MB-9 CONAIRE D=800/710 | 0.013 | 212.56 | 2.76 |
| 4MME09P010 | u | MANGUITO DE UNION GALVA SEGMENTADO JG INTRAFLEX MB-9 CONAIRE D=710 | 0.066 | 35.38 | 2.34 |
|  |  | Total |  |  | 124.22 |

**CCCIFP0971025** ml Cond CONAIRE JG INTRAFLEX MB-09 circular D=710 mm y 0,8 mm 25 pct figuras, simple pared helic
Precio: 138.48
Fabricación y suministro de conductos CONAIRE JG INTRAFLEX MB de geometría circular, tipo simple pared helicoidal de acero galvanizado en caliente, calidad del acero DX51D+Z250/275, de 710 mm de diámetro y 0,8 mm de espesor según norma XP E 51- 620, incorpora en su cara interior un aislamiento térmico de espuma elastómera de 09 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR3009P005 | ml | TUBO HELICOIDAL GALVA JG INTRAFLEX MB-9x3000 CONAIRE D=710 | 0.34 | 303.29 | 103.12 |
| 4MCO909P010 | u | CODO GALVA 90º SEGMENTADO JG INTRAFLEX MB-9 CONAIRE D=710 | 0.071 | 255.93 | 18.17 |
| 4MCO409P010 | u | CODO GALVA 45º SEGMENTADO JG INTRAFLEX MB-9 CONAIRE D=710 | 0.03 | 154.88 | 4.65 |
| 4MTS909P010 | u | TE SIMPLE GALVA 90º SEGMENTADA JG INTRAFLEX MB-9 CONAIRE D=710 | 0.016 | 245.45 | 3.93 |
| 4MRC09P054 | u | REDUCCION CONCENTRICA GALVA SEGMENTADA JG INTRAFLEX MB-9 CONAIRE D=800/710 | 0.022 | 212.56 | 4.68 |
| 4MME09P010 | u | MANGUITO DE UNION GALVA SEGMENTADO JG INTRAFLEX MB-9 CONAIRE D=710 | 0.111 | 35.38 | 3.93 |
|  |  | Total |  |  | 138.48 |

**CCCIFP0971035** ml Cond CONAIRE JG INTRAFLEX MB-09 circular D=710 mm y 0,8 mm 35 pct figuras, simple pared helic
Precio: 152.68
Fabricación y suministro de conductos CONAIRE JG INTRAFLEX MB de geometría circular, tipo simple pared helicoidal de acero galvanizado en caliente, calidad del acero DX51D+Z250/275, de 710 mm de diámetro y 0,8 mm de espesor según norma XP E 51- 620, incorpora en su cara interior un aislamiento térmico de espuma elastómera de 09 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR3009P005 | ml | TUBO HELICOIDAL GALVA JG INTRAFLEX MB-9x3000 CONAIRE D=710 | 0.34 | 303.29 | 103.12 |
| 4MCO909P010 | u | CODO GALVA 90º SEGMENTADO JG INTRAFLEX MB-9 CONAIRE D=710 | 0.1 | 255.93 | 25.59 |
| 4MCO409P010 | u | CODO GALVA 45º SEGMENTADO JG INTRAFLEX MB-9 CONAIRE D=710 | 0.042 | 154.88 | 6.50 |
| 4MTS909P010 | u | TE SIMPLE GALVA 90º SEGMENTADA JG INTRAFLEX MB-9 CONAIRE D=710 | 0.022 | 245.45 | 5.40 |
| 4MRC09P054 | u | REDUCCION CONCENTRICA GALVA SEGMENTADA JG INTRAFLEX MB-9 CONAIRE D=800/710 | 0.031 | 212.56 | 6.59 |
| 4MME09P010 | u | MANGUITO DE UNION GALVA SEGMENTADO JG INTRAFLEX MB-9 CONAIRE D=710 | 0.155 | 35.38 | 5.48 |
|  |  | Total |  |  | 152.68 |

**CCCIFP0971045** ml Cond CONAIRE JG INTRAFLEX MB-09 circular D=710 mm y 0,8 mm 45 pct figuras, simple pared helic
Precio: 166.69
Fabricación y suministro de conductos CONAIRE JG INTRAFLEX MB de geometría circular, tipo simple pared helicoidal de acero galvanizado en caliente, calidad del acero DX51D+Z250/275, de 710 mm de diámetro y 0,8 mm de espesor según norma XP E 51- 620, incorpora en su cara interior un aislamiento térmico de espuma elastómera de 09 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR3009P005 | ml | TUBO HELICOIDAL GALVA JG INTRAFLEX MB-9x3000 CONAIRE D=710 | 0.34 | 303.29 | 103.12 |
| 4MCO909P010 | u | CODO GALVA 90º SEGMENTADO JG INTRAFLEX MB-9 CONAIRE D=710 | 0.129 | 255.93 | 33.01 |
| 4MCO409P010 | u | CODO GALVA 45º SEGMENTADO JG INTRAFLEX MB-9 CONAIRE D=710 | 0.054 | 154.88 | 8.36 |
| 4MTS909P010 | u | TE SIMPLE GALVA 90º SEGMENTADA JG INTRAFLEX MB-9 CONAIRE D=710 | 0.028 | 245.45 | 6.87 |
| 4MRC09P054 | u | REDUCCION CONCENTRICA GALVA SEGMENTADA JG INTRAFLEX MB-9 CONAIRE D=800/710 | 0.039 | 212.56 | 8.29 |
| 4MME09P010 | u | MANGUITO DE UNION GALVA SEGMENTADO JG INTRAFLEX MB-9 CONAIRE D=710 | 0.199 | 35.38 | 7.04 |
|  |  | Total |  |  | 166.69 |

**CCCIFP0971055** ml Cond CONAIRE JG INTRAFLEX MB-09 circular D=710 mm y 0,8 mm 55 pct figuras, simple pared helic
Precio: 180.94
Fabricación y suministro de conductos CONAIRE JG INTRAFLEX MB de geometría circular, tipo simple pared helicoidal de acero galvanizado en caliente, calidad del acero DX51D+Z250/275, de 710 mm de diámetro y 0,8 mm de espesor según norma XP E 51- 620, incorpora en su cara interior un aislamiento térmico de espuma elastómera de 09 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR3009P005 | ml | TUBO HELICOIDAL GALVA JG INTRAFLEX MB-9x3000 CONAIRE D=710 | 0.34 | 303.29 | 103.12 |
| 4MCO909P010 | u | CODO GALVA 90º SEGMENTADO JG INTRAFLEX MB-9 CONAIRE D=710 | 0.157 | 255.93 | 40.18 |
| 4MCO409P010 | u | CODO GALVA 45º SEGMENTADO JG INTRAFLEX MB-9 CONAIRE D=710 | 0.066 | 154.88 | 10.22 |
| 4MTS909P010 | u | TE SIMPLE GALVA 90º SEGMENTADA JG INTRAFLEX MB-9 CONAIRE D=710 | 0.035 | 245.45 | 8.59 |
| 4MRC09P054 | u | REDUCCION CONCENTRICA GALVA SEGMENTADA JG INTRAFLEX MB-9 CONAIRE D=800/710 | 0.048 | 212.56 | 10.20 |
| 4MME09P010 | u | MANGUITO DE UNION GALVA SEGMENTADO JG INTRAFLEX MB-9 CONAIRE D=710 | 0.244 | 35.38 | 8.63 |
|  |  | Total |  |  | 180.94 |

###### CCCIFP09800 Intraflex MB D=800 mm

**CCCIFP0980015** ml Cond CONAIRE JG INTRAFLEX MB-09 circular D=800 mm y 0,8 mm 15 pct figuras, simple pared helic
Precio: 155.43
Fabricación y suministro de conductos CONAIRE JG INTRAFLEX MB de geometría circular, tipo simple pared helicoidal de acero galvanizado en caliente, calidad del acero DX51D+Z250/275, de 800 mm de diámetro y 0,8 mm de espesor según norma XP E 51- 620, incorpora en su cara interior un aislamiento térmico de espuma elastómera de 09 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR3009P006 | ml | TUBO HELICOIDAL GALVA JG INTRAFLEX MB-9x3000 CONAIRE D=800 | 0.34 | 376.14 | 127.89 |
| 4MCO909P011 | u | CODO GALVA 90º SEGMENTADO JG INTRAFLEX MB-9 CONAIRE D=800 | 0.043 | 361.18 | 15.53 |
| 4MCO409P011 | u | CODO GALVA 45º SEGMENTADO JG INTRAFLEX MB-9 CONAIRE D=800 | 0.018 | 209.94 | 3.78 |
| 4MTS909P011 | u | TE SIMPLE GALVA 90º SEGMENTADA JG INTRAFLEX MB-9 CONAIRE D=800 | 0.009 | 324.84 | 2.92 |
| 4MRC09P054 | u | REDUCCION CONCENTRICA GALVA SEGMENTADA JG INTRAFLEX MB-9 CONAIRE D=800/710 | 0.013 | 212.56 | 2.76 |
| 4MME09P011 | u | MANGUITO DE UNION GALVA SEGMENTADO JG INTRAFLEX MB-9 CONAIRE D=800 | 0.066 | 38.64 | 2.55 |
|  |  | Total |  |  | 155.43 |

**CCCIFP0980025** ml Cond CONAIRE JG INTRAFLEX MB-09 circular D=800 mm y 0,8 mm 25 pct figuras, simple pared helic
Precio: 174
Fabricación y suministro de conductos CONAIRE JG INTRAFLEX MB de geometría circular, tipo simple pared helicoidal de acero galvanizado en caliente, calidad del acero DX51D+Z250/275, de 800 mm de diámetro y 0,8 mm de espesor según norma XP E 51- 620, incorpora en su cara interior un aislamiento térmico de espuma elastómera de 09 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR3009P006 | ml | TUBO HELICOIDAL GALVA JG INTRAFLEX MB-9x3000 CONAIRE D=800 | 0.34 | 376.14 | 127.89 |
| 4MCO909P011 | u | CODO GALVA 90º SEGMENTADO JG INTRAFLEX MB-9 CONAIRE D=800 | 0.071 | 361.18 | 25.64 |
| 4MCO409P011 | u | CODO GALVA 45º SEGMENTADO JG INTRAFLEX MB-9 CONAIRE D=800 | 0.03 | 209.94 | 6.30 |
| 4MTS909P011 | u | TE SIMPLE GALVA 90º SEGMENTADA JG INTRAFLEX MB-9 CONAIRE D=800 | 0.016 | 324.84 | 5.20 |
| 4MRC09P054 | u | REDUCCION CONCENTRICA GALVA SEGMENTADA JG INTRAFLEX MB-9 CONAIRE D=800/710 | 0.022 | 212.56 | 4.68 |
| 4MME09P011 | u | MANGUITO DE UNION GALVA SEGMENTADO JG INTRAFLEX MB-9 CONAIRE D=800 | 0.111 | 38.64 | 4.29 |
|  |  | Total |  |  | 174 |

**CCCIFP0980035** ml Cond CONAIRE JG INTRAFLEX MB-09 circular D=800 mm y 0,8 mm 35 pct figuras, simple pared helic
Precio: 192.56
Fabricación y suministro de conductos CONAIRE JG INTRAFLEX MB de geometría circular, tipo simple pared helicoidal de acero galvanizado en caliente, calidad del acero DX51D+Z250/275, de 800 mm de diámetro y 0,8 mm de espesor según norma XP E 51- 620, incorpora en su cara interior un aislamiento térmico de espuma elastómera de 09 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR3009P006 | ml | TUBO HELICOIDAL GALVA JG INTRAFLEX MB-9x3000 CONAIRE D=800 | 0.34 | 376.14 | 127.89 |
| 4MCO909P011 | u | CODO GALVA 90º SEGMENTADO JG INTRAFLEX MB-9 CONAIRE D=800 | 0.1 | 361.18 | 36.12 |
| 4MCO409P011 | u | CODO GALVA 45º SEGMENTADO JG INTRAFLEX MB-9 CONAIRE D=800 | 0.042 | 209.94 | 8.82 |
| 4MTS909P011 | u | TE SIMPLE GALVA 90º SEGMENTADA JG INTRAFLEX MB-9 CONAIRE D=800 | 0.022 | 324.84 | 7.15 |
| 4MRC09P054 | u | REDUCCION CONCENTRICA GALVA SEGMENTADA JG INTRAFLEX MB-9 CONAIRE D=800/710 | 0.031 | 212.56 | 6.59 |
| 4MME09P011 | u | MANGUITO DE UNION GALVA SEGMENTADO JG INTRAFLEX MB-9 CONAIRE D=800 | 0.155 | 38.64 | 5.99 |
|  |  | Total |  |  | 192.56 |

**CCCIFP0980045** ml Cond CONAIRE JG INTRAFLEX MB-09 circular D=800 mm y 0,8 mm 45 pct figuras, simple pared helic
Precio: 210.9
Fabricación y suministro de conductos CONAIRE JG INTRAFLEX MB de geometría circular, tipo simple pared helicoidal de acero galvanizado en caliente, calidad del acero DX51D+Z250/275, de 800 mm de diámetro y 0,8 mm de espesor según norma XP E 51- 620, incorpora en su cara interior un aislamiento térmico de espuma elastómera de 09 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR3009P006 | ml | TUBO HELICOIDAL GALVA JG INTRAFLEX MB-9x3000 CONAIRE D=800 | 0.34 | 376.14 | 127.89 |
| 4MCO909P011 | u | CODO GALVA 90º SEGMENTADO JG INTRAFLEX MB-9 CONAIRE D=800 | 0.129 | 361.18 | 46.59 |
| 4MCO409P011 | u | CODO GALVA 45º SEGMENTADO JG INTRAFLEX MB-9 CONAIRE D=800 | 0.054 | 209.94 | 11.34 |
| 4MTS909P011 | u | TE SIMPLE GALVA 90º SEGMENTADA JG INTRAFLEX MB-9 CONAIRE D=800 | 0.028 | 324.84 | 9.10 |
| 4MRC09P054 | u | REDUCCION CONCENTRICA GALVA SEGMENTADA JG INTRAFLEX MB-9 CONAIRE D=800/710 | 0.039 | 212.56 | 8.29 |
| 4MME09P011 | u | MANGUITO DE UNION GALVA SEGMENTADO JG INTRAFLEX MB-9 CONAIRE D=800 | 0.199 | 38.64 | 7.69 |
|  |  | Total |  |  | 210.9 |

**CCCIFP0980055** ml Cond CONAIRE JG INTRAFLEX MB-09 circular D=800 mm y 0,8 mm 55 pct figuras, simple pared helic
Precio: 229.46
Fabricación y suministro de conductos CONAIRE JG INTRAFLEX MB de geometría circular, tipo simple pared helicoidal de acero galvanizado en caliente, calidad del acero DX51D+Z250/275, de 800 mm de diámetro y 0,8 mm de espesor según norma XP E 51- 620, incorpora en su cara interior un aislamiento térmico de espuma elastómera de 09 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR3009P006 | ml | TUBO HELICOIDAL GALVA JG INTRAFLEX MB-9x3000 CONAIRE D=800 | 0.34 | 376.14 | 127.89 |
| 4MCO909P011 | u | CODO GALVA 90º SEGMENTADO JG INTRAFLEX MB-9 CONAIRE D=800 | 0.157 | 361.18 | 56.71 |
| 4MCO409P011 | u | CODO GALVA 45º SEGMENTADO JG INTRAFLEX MB-9 CONAIRE D=800 | 0.066 | 209.94 | 13.86 |
| 4MTS909P011 | u | TE SIMPLE GALVA 90º SEGMENTADA JG INTRAFLEX MB-9 CONAIRE D=800 | 0.035 | 324.84 | 11.37 |
| 4MRC09P054 | u | REDUCCION CONCENTRICA GALVA SEGMENTADA JG INTRAFLEX MB-9 CONAIRE D=800/710 | 0.048 | 212.56 | 10.20 |
| 4MME09P011 | u | MANGUITO DE UNION GALVA SEGMENTADO JG INTRAFLEX MB-9 CONAIRE D=800 | 0.244 | 38.64 | 9.43 |
|  |  | Total |  |  | 229.46 |

###### 04010302020102 Espesor 13 mm

###### CCCIFP13250 Intraflex MB 13 D=250 mm

**CCCIFP1325015** ml Cond CONAIRE JG INTRAFLEX MB-13 circular D=250 mm y 0,5 mm 15 pct figuras, simple pared helic
Precio: 40.73
Fabricación y suministro de conductos CONAIRE JG INTRAFLEX MB de geometría circular, tipo simple pared helicoidal de acero galvanizado en caliente, calidad del acero DX51D+Z250/275, de 250 mm de diámetro y 0,5 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR1512P001 | ml | TUBO HELICOIDAL GALVA JG INTRAFLEX MB-12x1500 CONAIRE D=250 | 0.667 | 53.55 | 35.72 |
| 4MCO912P001 | u | CODO GALVA 90º SEGMENTADO JG INTRAFLEX MB-13 CONAIRE D=250 | 0.043 | 53.31 | 2.29 |
| 4MCO412P001 | u | CODO GALVA 45º SEGMENTADO JG INTRAFLEX MB-13 CONAIRE D=250 | 0.018 | 37.58 | 0.68 |
| 4MTS912P001 | u | TE SIMPLE GALVA 90º SEGMENTADA JG INTRAFLEX MB-13 CONAIRE D=250 | 0.009 | 57.94 | 0.52 |
| 4MRC12P001 | u | REDUCCION CONCENTRICA GALVA SEGMENTADA JG INTRAFLEX MB-13 CONAIRE D=300/250 | 0.013 | 49.79 | 0.65 |
| 4MME12P001 | u | MANGUITO DE UNION GALVA SEGMENTADO JG INTRAFLEX MB-13 CONAIRE D=250 | 0.066 | 13.13 | 0.87 |
|  |  | Total |  |  | 40.73 |

**CCCIFP1325025** ml Cond CONAIRE JG INTRAFLEX MB-13 circular D=250 mm y 0,5 mm 25 pct figuras, simple pared helic
Precio: 44.13
Fabricación y suministro de conductos CONAIRE JG INTRAFLEX MB de geometría circular, tipo simple pared helicoidal de acero galvanizado en caliente, calidad del acero DX51D+Z250/275, de 250 mm de diámetro y 0,5 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR1512P001 | ml | TUBO HELICOIDAL GALVA JG INTRAFLEX MB-12x1500 CONAIRE D=250 | 0.667 | 53.55 | 35.72 |
| 4MCO912P001 | u | CODO GALVA 90º SEGMENTADO JG INTRAFLEX MB-13 CONAIRE D=250 | 0.071 | 53.31 | 3.79 |
| 4MCO412P001 | u | CODO GALVA 45º SEGMENTADO JG INTRAFLEX MB-13 CONAIRE D=250 | 0.03 | 37.58 | 1.13 |
| 4MTS912P001 | u | TE SIMPLE GALVA 90º SEGMENTADA JG INTRAFLEX MB-13 CONAIRE D=250 | 0.016 | 57.94 | 0.93 |
| 4MRC12P001 | u | REDUCCION CONCENTRICA GALVA SEGMENTADA JG INTRAFLEX MB-13 CONAIRE D=300/250 | 0.022 | 49.79 | 1.10 |
| 4MME12P001 | u | MANGUITO DE UNION GALVA SEGMENTADO JG INTRAFLEX MB-13 CONAIRE D=250 | 0.111 | 13.13 | 1.46 |
|  |  | Total |  |  | 44.13 |

**CCCIFP1325035** ml Cond CONAIRE JG INTRAFLEX MB-13 circular D=250 mm y 0,5 mm 35 pct figuras, simple pared helic
Precio: 47.48
Fabricación y suministro de conductos CONAIRE JG INTRAFLEX MB de geometría circular, tipo simple pared helicoidal de acero galvanizado en caliente, calidad del acero DX51D+Z250/275, de 250 mm de diámetro y 0,5 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR1512P001 | ml | TUBO HELICOIDAL GALVA JG INTRAFLEX MB-12x1500 CONAIRE D=250 | 0.667 | 53.55 | 35.72 |
| 4MCO912P001 | u | CODO GALVA 90º SEGMENTADO JG INTRAFLEX MB-13 CONAIRE D=250 | 0.1 | 53.31 | 5.33 |
| 4MCO412P001 | u | CODO GALVA 45º SEGMENTADO JG INTRAFLEX MB-13 CONAIRE D=250 | 0.042 | 37.58 | 1.58 |
| 4MTS912P001 | u | TE SIMPLE GALVA 90º SEGMENTADA JG INTRAFLEX MB-13 CONAIRE D=250 | 0.022 | 57.94 | 1.27 |
| 4MRC12P001 | u | REDUCCION CONCENTRICA GALVA SEGMENTADA JG INTRAFLEX MB-13 CONAIRE D=300/250 | 0.031 | 49.79 | 1.54 |
| 4MME12P001 | u | MANGUITO DE UNION GALVA SEGMENTADO JG INTRAFLEX MB-13 CONAIRE D=250 | 0.155 | 13.13 | 2.04 |
|  |  | Total |  |  | 47.48 |

**CCCIFP1325045** ml Cond CONAIRE JG INTRAFLEX MB-13 circular D=250 mm y 0,5 mm 45 pct figuras, simple pared helic
Precio: 50.8
Fabricación y suministro de conductos CONAIRE JG INTRAFLEX MB de geometría circular, tipo simple pared helicoidal de acero galvanizado en caliente, calidad del acero DX51D+Z250/275, de 250 mm de diámetro y 0,5 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR1512P001 | ml | TUBO HELICOIDAL GALVA JG INTRAFLEX MB-12x1500 CONAIRE D=250 | 0.667 | 53.55 | 35.72 |
| 4MCO912P001 | u | CODO GALVA 90º SEGMENTADO JG INTRAFLEX MB-13 CONAIRE D=250 | 0.129 | 53.31 | 6.88 |
| 4MCO412P001 | u | CODO GALVA 45º SEGMENTADO JG INTRAFLEX MB-13 CONAIRE D=250 | 0.054 | 37.58 | 2.03 |
| 4MTS912P001 | u | TE SIMPLE GALVA 90º SEGMENTADA JG INTRAFLEX MB-13 CONAIRE D=250 | 0.028 | 57.94 | 1.62 |
| 4MRC12P001 | u | REDUCCION CONCENTRICA GALVA SEGMENTADA JG INTRAFLEX MB-13 CONAIRE D=300/250 | 0.039 | 49.79 | 1.94 |
| 4MME12P001 | u | MANGUITO DE UNION GALVA SEGMENTADO JG INTRAFLEX MB-13 CONAIRE D=250 | 0.199 | 13.13 | 2.61 |
|  |  | Total |  |  | 50.8 |

**CCCIFP1325055** ml Cond CONAIRE JG INTRAFLEX MB-13 circular D=250 mm y 0,5 mm 55 pct figuras, simple pared helic
Precio: 54.19
Fabricación y suministro de conductos CONAIRE JG INTRAFLEX MB de geometría circular, tipo simple pared helicoidal de acero galvanizado en caliente, calidad del acero DX51D+Z250/275, de 250 mm de diámetro y 0,5 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR1512P001 | ml | TUBO HELICOIDAL GALVA JG INTRAFLEX MB-12x1500 CONAIRE D=250 | 0.667 | 53.55 | 35.72 |
| 4MCO912P001 | u | CODO GALVA 90º SEGMENTADO JG INTRAFLEX MB-13 CONAIRE D=250 | 0.157 | 53.31 | 8.37 |
| 4MCO412P001 | u | CODO GALVA 45º SEGMENTADO JG INTRAFLEX MB-13 CONAIRE D=250 | 0.066 | 37.58 | 2.48 |
| 4MTS912P001 | u | TE SIMPLE GALVA 90º SEGMENTADA JG INTRAFLEX MB-13 CONAIRE D=250 | 0.035 | 57.94 | 2.03 |
| 4MRC12P001 | u | REDUCCION CONCENTRICA GALVA SEGMENTADA JG INTRAFLEX MB-13 CONAIRE D=300/250 | 0.048 | 49.79 | 2.39 |
| 4MME12P001 | u | MANGUITO DE UNION GALVA SEGMENTADO JG INTRAFLEX MB-13 CONAIRE D=250 | 0.244 | 13.13 | 3.20 |
|  |  | Total |  |  | 54.19 |

###### CCCIFP13300 Intraflex MB 13 D=300 mm

**CCCIFP1330015** ml Cond CONAIRE JG INTRAFLEX MB-13 circular D=300 mm y 0,5 mm 15 pct figuras, simple pared helic
Precio: 47.37
Fabricación y suministro de conductos CONAIRE JG INTRAFLEX MB de geometría circular, tipo simple pared helicoidal de acero galvanizado en caliente, calidad del acero DX51D+Z250/275, de 300 mm de diámetro y 0,5 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR1512P002 | ml | TUBO HELICOIDAL GALVA JG INTRAFLEX MB-12x1500 CONAIRE D=300 | 0.667 | 62.55 | 41.72 |
| 4MCO912P002 | u | CODO GALVA 90º SEGMENTADO JG INTRAFLEX MB-13 CONAIRE D=300 | 0.043 | 58.82 | 2.53 |
| 4MCO412P002 | u | CODO GALVA 45º SEGMENTADO JG INTRAFLEX MB-13 CONAIRE D=300 | 0.018 | 40.48 | 0.73 |
| 4MTS912P002 | u | TE SIMPLE GALVA 90º SEGMENTADA JG INTRAFLEX MB-13 CONAIRE D=300 | 0.009 | 60.22 | 0.54 |
| 4MRC12P003 | u | REDUCCION CONCENTRICA GALVA SEGMENTADA JG INTRAFLEX MB-13 CONAIRE D=355/300 | 0.013 | 56.97 | 0.74 |
| 4MME12P002 | u | MANGUITO DE UNION GALVA SEGMENTADO JG INTRAFLEX MB-13 CONAIRE D=300 | 0.066 | 16.78 | 1.11 |
|  |  | Total |  |  | 47.37 |

**CCCIFP1330025** ml Cond CONAIRE JG INTRAFLEX MB-13 circular D=300 mm y 0,5 mm 25 pct figuras, simple pared helic
Precio: 51.18
Fabricación y suministro de conductos CONAIRE JG INTRAFLEX MB de geometría circular, tipo simple pared helicoidal de acero galvanizado en caliente, calidad del acero DX51D+Z250/275, de 300 mm de diámetro y 0,5 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR1512P002 | ml | TUBO HELICOIDAL GALVA JG INTRAFLEX MB-12x1500 CONAIRE D=300 | 0.667 | 62.55 | 41.72 |
| 4MCO912P002 | u | CODO GALVA 90º SEGMENTADO JG INTRAFLEX MB-13 CONAIRE D=300 | 0.071 | 58.82 | 4.18 |
| 4MCO412P002 | u | CODO GALVA 45º SEGMENTADO JG INTRAFLEX MB-13 CONAIRE D=300 | 0.03 | 40.48 | 1.21 |
| 4MTS912P002 | u | TE SIMPLE GALVA 90º SEGMENTADA JG INTRAFLEX MB-13 CONAIRE D=300 | 0.016 | 60.22 | 0.96 |
| 4MRC12P003 | u | REDUCCION CONCENTRICA GALVA SEGMENTADA JG INTRAFLEX MB-13 CONAIRE D=355/300 | 0.022 | 56.97 | 1.25 |
| 4MME12P002 | u | MANGUITO DE UNION GALVA SEGMENTADO JG INTRAFLEX MB-13 CONAIRE D=300 | 0.111 | 16.78 | 1.86 |
|  |  | Total |  |  | 51.18 |

**CCCIFP1330035** ml Cond CONAIRE JG INTRAFLEX MB-13 circular D=300 mm y 0,5 mm 35 pct figuras, simple pared helic
Precio: 54.99
Fabricación y suministro de conductos CONAIRE JG INTRAFLEX MB de geometría circular, tipo simple pared helicoidal de acero galvanizado en caliente, calidad del acero DX51D+Z250/275, de 300 mm de diámetro y 0,5 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR1512P002 | ml | TUBO HELICOIDAL GALVA JG INTRAFLEX MB-12x1500 CONAIRE D=300 | 0.667 | 62.55 | 41.72 |
| 4MCO912P002 | u | CODO GALVA 90º SEGMENTADO JG INTRAFLEX MB-13 CONAIRE D=300 | 0.1 | 58.82 | 5.88 |
| 4MCO412P002 | u | CODO GALVA 45º SEGMENTADO JG INTRAFLEX MB-13 CONAIRE D=300 | 0.042 | 40.48 | 1.70 |
| 4MTS912P002 | u | TE SIMPLE GALVA 90º SEGMENTADA JG INTRAFLEX MB-13 CONAIRE D=300 | 0.022 | 60.22 | 1.32 |
| 4MRC12P003 | u | REDUCCION CONCENTRICA GALVA SEGMENTADA JG INTRAFLEX MB-13 CONAIRE D=355/300 | 0.031 | 56.97 | 1.77 |
| 4MME12P002 | u | MANGUITO DE UNION GALVA SEGMENTADO JG INTRAFLEX MB-13 CONAIRE D=300 | 0.155 | 16.78 | 2.60 |
|  |  | Total |  |  | 54.99 |

**CCCIFP1330045** ml Cond CONAIRE JG INTRAFLEX MB-13 circular D=300 mm y 0,5 mm 45 pct figuras, simple pared helic
Precio: 58.75
Fabricación y suministro de conductos CONAIRE JG INTRAFLEX MB de geometría circular, tipo simple pared helicoidal de acero galvanizado en caliente, calidad del acero DX51D+Z250/275, de 300 mm de diámetro y 0,5 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR1512P002 | ml | TUBO HELICOIDAL GALVA JG INTRAFLEX MB-12x1500 CONAIRE D=300 | 0.667 | 62.55 | 41.72 |
| 4MCO912P002 | u | CODO GALVA 90º SEGMENTADO JG INTRAFLEX MB-13 CONAIRE D=300 | 0.129 | 58.82 | 7.59 |
| 4MCO412P002 | u | CODO GALVA 45º SEGMENTADO JG INTRAFLEX MB-13 CONAIRE D=300 | 0.054 | 40.48 | 2.19 |
| 4MTS912P002 | u | TE SIMPLE GALVA 90º SEGMENTADA JG INTRAFLEX MB-13 CONAIRE D=300 | 0.028 | 60.22 | 1.69 |
| 4MRC12P003 | u | REDUCCION CONCENTRICA GALVA SEGMENTADA JG INTRAFLEX MB-13 CONAIRE D=355/300 | 0.039 | 56.97 | 2.22 |
| 4MME12P002 | u | MANGUITO DE UNION GALVA SEGMENTADO JG INTRAFLEX MB-13 CONAIRE D=300 | 0.199 | 16.78 | 3.34 |
|  |  | Total |  |  | 58.75 |

**CCCIFP1330055** ml Cond CONAIRE JG INTRAFLEX MB-13 circular D=300 mm y 0,5 mm 55 pct figuras, simple pared helic
Precio: 62.55
Fabricación y suministro de conductos CONAIRE JG INTRAFLEX MB de geometría circular, tipo simple pared helicoidal de acero galvanizado en caliente, calidad del acero DX51D+Z250/275, de 300 mm de diámetro y 0,5 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR1512P002 | ml | TUBO HELICOIDAL GALVA JG INTRAFLEX MB-12x1500 CONAIRE D=300 | 0.667 | 62.55 | 41.72 |
| 4MCO912P002 | u | CODO GALVA 90º SEGMENTADO JG INTRAFLEX MB-13 CONAIRE D=300 | 0.157 | 58.82 | 9.23 |
| 4MCO412P002 | u | CODO GALVA 45º SEGMENTADO JG INTRAFLEX MB-13 CONAIRE D=300 | 0.066 | 40.48 | 2.67 |
| 4MTS912P002 | u | TE SIMPLE GALVA 90º SEGMENTADA JG INTRAFLEX MB-13 CONAIRE D=300 | 0.035 | 60.22 | 2.11 |
| 4MRC12P003 | u | REDUCCION CONCENTRICA GALVA SEGMENTADA JG INTRAFLEX MB-13 CONAIRE D=355/300 | 0.048 | 56.97 | 2.73 |
| 4MME12P002 | u | MANGUITO DE UNION GALVA SEGMENTADO JG INTRAFLEX MB-13 CONAIRE D=300 | 0.244 | 16.78 | 4.09 |
|  |  | Total |  |  | 62.55 |

###### CCCIFP13355 Intraflex MB 13 D=355 mm

**CCCIFP1335515** ml Cond CONAIRE JG INTRAFLEX MB-13 circular D=355 mm y 0,6mm 15 pct figuras, simple pared helic
Precio: 59.65
Fabricación y suministro de conductos CONAIRE JG INTRAFLEX MB de geometría circular, tipo simple pared helicoidal de acero galvanizado en caliente, calidad del acero DX51D+Z250/275, de 355 mm de diámetro y 0,6 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR1512P003 | ml | TUBO HELICOIDAL GALVA JG INTRAFLEX MB-12x1500 CONAIRE D=355 | 0.667 | 78.42 | 52.31 |
| 4MCO912P003 | u | CODO GALVA 90º SEGMENTADO JG INTRAFLEX MB-13 CONAIRE D=355 | 0.043 | 80.51 | 3.46 |
| 4MCO412P003 | u | CODO GALVA 45º SEGMENTADO JG INTRAFLEX MB-13 CONAIRE D=355 | 0.018 | 52.84 | 0.95 |
| 4MTS912P003 | u | TE SIMPLE GALVA 90º SEGMENTADA JG INTRAFLEX MB-13 CONAIRE D=355 | 0.009 | 81.72 | 0.74 |
| 4MRC12P006 | u | REDUCCION CONCENTRICA GALVA SEGMENTADA JG INTRAFLEX MB-13 CONAIRE D=400/355 | 0.013 | 73.29 | 0.95 |
| 4MME12P003 | u | MANGUITO DE UNION GALVA SEGMENTADO JG INTRAFLEX MB-13 CONAIRE D=355 | 0.066 | 18.81 | 1.24 |
|  |  | Total |  |  | 59.65 |

**CCCIFP1335525** ml Cond CONAIRE JG INTRAFLEX MB-13 circular D=355 mm y 0,6mm 25 pct figuras, simple pared helic
Precio: 64.63
Fabricación y suministro de conductos CONAIRE JG INTRAFLEX MB de geometría circular, tipo simple pared helicoidal de acero galvanizado en caliente, calidad del acero DX51D+Z250/275, de 355 mm de diámetro y 0,6 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR1512P003 | ml | TUBO HELICOIDAL GALVA JG INTRAFLEX MB-12x1500 CONAIRE D=355 | 0.667 | 78.42 | 52.31 |
| 4MCO912P003 | u | CODO GALVA 90º SEGMENTADO JG INTRAFLEX MB-13 CONAIRE D=355 | 0.071 | 80.51 | 5.72 |
| 4MCO412P003 | u | CODO GALVA 45º SEGMENTADO JG INTRAFLEX MB-13 CONAIRE D=355 | 0.03 | 52.84 | 1.59 |
| 4MTS912P003 | u | TE SIMPLE GALVA 90º SEGMENTADA JG INTRAFLEX MB-13 CONAIRE D=355 | 0.016 | 81.72 | 1.31 |
| 4MRC12P006 | u | REDUCCION CONCENTRICA GALVA SEGMENTADA JG INTRAFLEX MB-13 CONAIRE D=400/355 | 0.022 | 73.29 | 1.61 |
| 4MME12P003 | u | MANGUITO DE UNION GALVA SEGMENTADO JG INTRAFLEX MB-13 CONAIRE D=355 | 0.111 | 18.81 | 2.09 |
|  |  | Total |  |  | 64.63 |

**CCCIFP1335535** ml Cond CONAIRE JG INTRAFLEX MB-13 circular D=355 mm y 0,6mm 35 pct figuras, simple pared helic
Precio: 69.57
Fabricación y suministro de conductos CONAIRE JG INTRAFLEX MB de geometría circular, tipo simple pared helicoidal de acero galvanizado en caliente, calidad del acero DX51D+Z250/275, de 355 mm de diámetro y 0,6 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR1512P003 | ml | TUBO HELICOIDAL GALVA JG INTRAFLEX MB-12x1500 CONAIRE D=355 | 0.667 | 78.42 | 52.31 |
| 4MCO912P003 | u | CODO GALVA 90º SEGMENTADO JG INTRAFLEX MB-13 CONAIRE D=355 | 0.1 | 80.51 | 8.05 |
| 4MCO412P003 | u | CODO GALVA 45º SEGMENTADO JG INTRAFLEX MB-13 CONAIRE D=355 | 0.042 | 52.84 | 2.22 |
| 4MTS912P003 | u | TE SIMPLE GALVA 90º SEGMENTADA JG INTRAFLEX MB-13 CONAIRE D=355 | 0.022 | 81.72 | 1.80 |
| 4MRC12P006 | u | REDUCCION CONCENTRICA GALVA SEGMENTADA JG INTRAFLEX MB-13 CONAIRE D=400/355 | 0.031 | 73.29 | 2.27 |
| 4MME12P003 | u | MANGUITO DE UNION GALVA SEGMENTADO JG INTRAFLEX MB-13 CONAIRE D=355 | 0.155 | 18.81 | 2.92 |
|  |  | Total |  |  | 69.57 |

**CCCIFP1335545** ml Cond CONAIRE JG INTRAFLEX MB-13 circular D=355 mm y 0,6mm 45 pct figuras, simple pared helic
Precio: 74.44
Fabricación y suministro de conductos CONAIRE JG INTRAFLEX MB de geometría circular, tipo simple pared helicoidal de acero galvanizado en caliente, calidad del acero DX51D+Z250/275, de 355 mm de diámetro y 0,6 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR1512P003 | ml | TUBO HELICOIDAL GALVA JG INTRAFLEX MB-12x1500 CONAIRE D=355 | 0.667 | 78.42 | 52.31 |
| 4MCO912P003 | u | CODO GALVA 90º SEGMENTADO JG INTRAFLEX MB-13 CONAIRE D=355 | 0.129 | 80.51 | 10.39 |
| 4MCO412P003 | u | CODO GALVA 45º SEGMENTADO JG INTRAFLEX MB-13 CONAIRE D=355 | 0.054 | 52.84 | 2.85 |
| 4MTS912P003 | u | TE SIMPLE GALVA 90º SEGMENTADA JG INTRAFLEX MB-13 CONAIRE D=355 | 0.028 | 81.72 | 2.29 |
| 4MRC12P006 | u | REDUCCION CONCENTRICA GALVA SEGMENTADA JG INTRAFLEX MB-13 CONAIRE D=400/355 | 0.039 | 73.29 | 2.86 |
| 4MME12P003 | u | MANGUITO DE UNION GALVA SEGMENTADO JG INTRAFLEX MB-13 CONAIRE D=355 | 0.199 | 18.81 | 3.74 |
|  |  | Total |  |  | 74.44 |

**CCCIFP1335555** ml Cond CONAIRE JG INTRAFLEX MB-13 circular D=355 mm y 0,6mm 55 pct figuras, simple pared helic
Precio: 79.41
Fabricación y suministro de conductos CONAIRE JG INTRAFLEX MB de geometría circular, tipo simple pared helicoidal de acero galvanizado en caliente, calidad del acero DX51D+Z250/275, de 355 mm de diámetro y 0,6 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR1512P003 | ml | TUBO HELICOIDAL GALVA JG INTRAFLEX MB-12x1500 CONAIRE D=355 | 0.667 | 78.42 | 52.31 |
| 4MCO912P003 | u | CODO GALVA 90º SEGMENTADO JG INTRAFLEX MB-13 CONAIRE D=355 | 0.157 | 80.51 | 12.64 |
| 4MCO412P003 | u | CODO GALVA 45º SEGMENTADO JG INTRAFLEX MB-13 CONAIRE D=355 | 0.066 | 52.84 | 3.49 |
| 4MTS912P003 | u | TE SIMPLE GALVA 90º SEGMENTADA JG INTRAFLEX MB-13 CONAIRE D=355 | 0.035 | 81.72 | 2.86 |
| 4MRC12P006 | u | REDUCCION CONCENTRICA GALVA SEGMENTADA JG INTRAFLEX MB-13 CONAIRE D=400/355 | 0.048 | 73.29 | 3.52 |
| 4MME12P003 | u | MANGUITO DE UNION GALVA SEGMENTADO JG INTRAFLEX MB-13 CONAIRE D=355 | 0.244 | 18.81 | 4.59 |
|  |  | Total |  |  | 79.41 |

###### CCCIFP13400 Intraflex MB 13 D=400 mm

**CCCIFP1340015** ml Cond CONAIRE JG INTRAFLEX MB-13 circular D=400 mm y 0,6 mm 15 pct figuras, simple pared helic
Precio: 67.21
Fabricación y suministro de conductos CONAIRE JG INTRAFLEX MB de geometría circular, tipo simple pared helicoidal de acero galvanizado en caliente, calidad del acero DX51D+Z250/275, de 400 mm de diámetro y 0,6 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR1512P004 | ml | TUBO HELICOIDAL GALVA JG INTRAFLEX MB-12x1500 CONAIRE D=400 | 0.667 | 87.8 | 58.56 |
| 4MCO912P004 | u | CODO GALVA 90º SEGMENTADO JG INTRAFLEX MB-13 CONAIRE D=400 | 0.043 | 96.33 | 4.14 |
| 4MCO412P004 | u | CODO GALVA 45º SEGMENTADO JG INTRAFLEX MB-13 CONAIRE D=400 | 0.018 | 62.66 | 1.13 |
| 4MTS912P004 | u | TE SIMPLE GALVA 90º SEGMENTADA JG INTRAFLEX MB-13 CONAIRE D=400 | 0.009 | 99.43 | 0.89 |
| 4MRC12P010 | u | REDUCCION CONCENTRICA GALVA SEGMENTADA JG INTRAFLEX MB-13 CONAIRE D=450/400 | 0.013 | 82.84 | 1.08 |
| 4MME12P004 | u | MANGUITO DE UNION GALVA SEGMENTADO JG INTRAFLEX MB-13 CONAIRE D=400 | 0.066 | 21.42 | 1.41 |
|  |  | Total |  |  | 67.21 |

**CCCIFP1340025** ml Cond CONAIRE JG INTRAFLEX MB-13 circular D=400 mm y 0,6 mm 25 pct figuras, simple pared helic
Precio: 73.07
Fabricación y suministro de conductos CONAIRE JG INTRAFLEX MB de geometría circular, tipo simple pared helicoidal de acero galvanizado en caliente, calidad del acero DX51D+Z250/275, de 400 mm de diámetro y 0,6 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR1512P004 | ml | TUBO HELICOIDAL GALVA JG INTRAFLEX MB-12x1500 CONAIRE D=400 | 0.667 | 87.8 | 58.56 |
| 4MCO912P004 | u | CODO GALVA 90º SEGMENTADO JG INTRAFLEX MB-13 CONAIRE D=400 | 0.071 | 96.33 | 6.84 |
| 4MCO412P004 | u | CODO GALVA 45º SEGMENTADO JG INTRAFLEX MB-13 CONAIRE D=400 | 0.03 | 62.66 | 1.88 |
| 4MTS912P004 | u | TE SIMPLE GALVA 90º SEGMENTADA JG INTRAFLEX MB-13 CONAIRE D=400 | 0.016 | 99.43 | 1.59 |
| 4MRC12P010 | u | REDUCCION CONCENTRICA GALVA SEGMENTADA JG INTRAFLEX MB-13 CONAIRE D=450/400 | 0.022 | 82.84 | 1.82 |
| 4MME12P004 | u | MANGUITO DE UNION GALVA SEGMENTADO JG INTRAFLEX MB-13 CONAIRE D=400 | 0.111 | 21.42 | 2.38 |
|  |  | Total |  |  | 73.07 |

**CCCIFP1340035** ml Cond CONAIRE JG INTRAFLEX MB-13 circular D=400 mm y 0,6 mm 35 pct figuras, simple pared helic
Precio: 78.9
Fabricación y suministro de conductos CONAIRE JG INTRAFLEX MB de geometría circular, tipo simple pared helicoidal de acero galvanizado en caliente, calidad del acero DX51D+Z250/275, de 400 mm de diámetro y 0,6 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR1512P004 | ml | TUBO HELICOIDAL GALVA JG INTRAFLEX MB-12x1500 CONAIRE D=400 | 0.667 | 87.8 | 58.56 |
| 4MCO912P004 | u | CODO GALVA 90º SEGMENTADO JG INTRAFLEX MB-13 CONAIRE D=400 | 0.1 | 96.33 | 9.63 |
| 4MCO412P004 | u | CODO GALVA 45º SEGMENTADO JG INTRAFLEX MB-13 CONAIRE D=400 | 0.042 | 62.66 | 2.63 |
| 4MTS912P004 | u | TE SIMPLE GALVA 90º SEGMENTADA JG INTRAFLEX MB-13 CONAIRE D=400 | 0.022 | 99.43 | 2.19 |
| 4MRC12P010 | u | REDUCCION CONCENTRICA GALVA SEGMENTADA JG INTRAFLEX MB-13 CONAIRE D=450/400 | 0.031 | 82.84 | 2.57 |
| 4MME12P004 | u | MANGUITO DE UNION GALVA SEGMENTADO JG INTRAFLEX MB-13 CONAIRE D=400 | 0.155 | 21.42 | 3.32 |
|  |  | Total |  |  | 78.9 |

**CCCIFP1340045** ml Cond CONAIRE JG INTRAFLEX MB-13 circular D=400 mm y 0,6 mm 45 pct figuras, simple pared helic
Precio: 84.64
Fabricación y suministro de conductos CONAIRE JG INTRAFLEX MB de geometría circular, tipo simple pared helicoidal de acero galvanizado en caliente, calidad del acero DX51D+Z250/275, de 400 mm de diámetro y 0,6 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR1512P004 | ml | TUBO HELICOIDAL GALVA JG INTRAFLEX MB-12x1500 CONAIRE D=400 | 0.667 | 87.8 | 58.56 |
| 4MCO912P004 | u | CODO GALVA 90º SEGMENTADO JG INTRAFLEX MB-13 CONAIRE D=400 | 0.129 | 96.33 | 12.43 |
| 4MCO412P004 | u | CODO GALVA 45º SEGMENTADO JG INTRAFLEX MB-13 CONAIRE D=400 | 0.054 | 62.66 | 3.38 |
| 4MTS912P004 | u | TE SIMPLE GALVA 90º SEGMENTADA JG INTRAFLEX MB-13 CONAIRE D=400 | 0.028 | 99.43 | 2.78 |
| 4MRC12P010 | u | REDUCCION CONCENTRICA GALVA SEGMENTADA JG INTRAFLEX MB-13 CONAIRE D=450/400 | 0.039 | 82.84 | 3.23 |
| 4MME12P004 | u | MANGUITO DE UNION GALVA SEGMENTADO JG INTRAFLEX MB-13 CONAIRE D=400 | 0.199 | 21.42 | 4.26 |
|  |  | Total |  |  | 84.64 |

**CCCIFP1340055** ml Cond CONAIRE JG INTRAFLEX MB-13 circular D=400 mm y 0,6 mm 55 pct figuras, simple pared helic
Precio: 90.51
Fabricación y suministro de conductos CONAIRE JG INTRAFLEX MB de geometría circular, tipo simple pared helicoidal de acero galvanizado en caliente, calidad del acero DX51D+Z250/275, de 400 mm de diámetro y 0,6 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR1512P004 | ml | TUBO HELICOIDAL GALVA JG INTRAFLEX MB-12x1500 CONAIRE D=400 | 0.667 | 87.8 | 58.56 |
| 4MCO912P004 | u | CODO GALVA 90º SEGMENTADO JG INTRAFLEX MB-13 CONAIRE D=400 | 0.157 | 96.33 | 15.12 |
| 4MCO412P004 | u | CODO GALVA 45º SEGMENTADO JG INTRAFLEX MB-13 CONAIRE D=400 | 0.066 | 62.66 | 4.14 |
| 4MTS912P004 | u | TE SIMPLE GALVA 90º SEGMENTADA JG INTRAFLEX MB-13 CONAIRE D=400 | 0.035 | 99.43 | 3.48 |
| 4MRC12P010 | u | REDUCCION CONCENTRICA GALVA SEGMENTADA JG INTRAFLEX MB-13 CONAIRE D=450/400 | 0.048 | 82.84 | 3.98 |
| 4MME12P004 | u | MANGUITO DE UNION GALVA SEGMENTADO JG INTRAFLEX MB-13 CONAIRE D=400 | 0.244 | 21.42 | 5.23 |
|  |  | Total |  |  | 90.51 |

###### CCCIFP13450 Intraflex MB 13 D=450 mm

**CCCIFP1345015** ml Cond CONAIRE JG INTRAFLEX MB-13 circular D=450 mm y 0,6 mm 15 pct figuras, simple pared helic
Precio: 75.53
Fabricación y suministro de conductos CONAIRE JG INTRAFLEX MB de geometría circular, tipo simple pared helicoidal de acero galvanizado en caliente, calidad del acero DX51D+Z250/275, de 450 mm de diámetro y 0,6 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR1512P005 | ml | TUBO HELICOIDAL GALVA JG INTRAFLEX MB-12x1500 CONAIRE D=450 | 0.667 | 98.28 | 65.55 |
| 4MCO912P005 | u | CODO GALVA 90º SEGMENTADO JG INTRAFLEX MB-13 CONAIRE D=450 | 0.043 | 113.83 | 4.89 |
| 4MCO412P005 | u | CODO GALVA 45º SEGMENTADO JG INTRAFLEX MB-13 CONAIRE D=450 | 0.018 | 72.54 | 1.31 |
| 4MTS912P005 | u | TE SIMPLE GALVA 90º SEGMENTADA JG INTRAFLEX MB-13 CONAIRE D=450 | 0.009 | 108.52 | 0.98 |
| 4MRC12P015 | u | REDUCCION CONCENTRICA GALVA SEGMENTADA JG INTRAFLEX MB-13 CONAIRE D=500/450 | 0.013 | 98.44 | 1.28 |
| 4MME12P005 | u | MANGUITO DE UNION GALVA SEGMENTADO JG INTRAFLEX MB-13 CONAIRE D=450 | 0.066 | 23.06 | 1.52 |
|  |  | Total |  |  | 75.53 |

**CCCIFP1345025** ml Cond CONAIRE JG INTRAFLEX MB-13 circular D=450 mm y 0,6 mm 25 pct figuras, simple pared helic
Precio: 82.28
Fabricación y suministro de conductos CONAIRE JG INTRAFLEX MB de geometría circular, tipo simple pared helicoidal de acero galvanizado en caliente, calidad del acero DX51D+Z250/275, de 450 mm de diámetro y 0,6 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR1512P005 | ml | TUBO HELICOIDAL GALVA JG INTRAFLEX MB-12x1500 CONAIRE D=450 | 0.667 | 98.28 | 65.55 |
| 4MCO912P005 | u | CODO GALVA 90º SEGMENTADO JG INTRAFLEX MB-13 CONAIRE D=450 | 0.071 | 113.83 | 8.08 |
| 4MCO412P005 | u | CODO GALVA 45º SEGMENTADO JG INTRAFLEX MB-13 CONAIRE D=450 | 0.03 | 72.54 | 2.18 |
| 4MTS912P005 | u | TE SIMPLE GALVA 90º SEGMENTADA JG INTRAFLEX MB-13 CONAIRE D=450 | 0.016 | 108.52 | 1.74 |
| 4MRC12P015 | u | REDUCCION CONCENTRICA GALVA SEGMENTADA JG INTRAFLEX MB-13 CONAIRE D=500/450 | 0.022 | 98.44 | 2.17 |
| 4MME12P005 | u | MANGUITO DE UNION GALVA SEGMENTADO JG INTRAFLEX MB-13 CONAIRE D=450 | 0.111 | 23.06 | 2.56 |
|  |  | Total |  |  | 82.28 |

**CCCIFP1345035** ml Cond CONAIRE JG INTRAFLEX MB-13 circular D=450 mm y 0,6 mm 35 pct figuras, simple pared helic
Precio: 88.99
Fabricación y suministro de conductos CONAIRE JG INTRAFLEX MB de geometría circular, tipo simple pared helicoidal de acero galvanizado en caliente, calidad del acero DX51D+Z250/275, de 450 mm de diámetro y 0,6 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR1512P005 | ml | TUBO HELICOIDAL GALVA JG INTRAFLEX MB-12x1500 CONAIRE D=450 | 0.667 | 98.28 | 65.55 |
| 4MCO912P005 | u | CODO GALVA 90º SEGMENTADO JG INTRAFLEX MB-13 CONAIRE D=450 | 0.1 | 113.83 | 11.38 |
| 4MCO412P005 | u | CODO GALVA 45º SEGMENTADO JG INTRAFLEX MB-13 CONAIRE D=450 | 0.042 | 72.54 | 3.05 |
| 4MTS912P005 | u | TE SIMPLE GALVA 90º SEGMENTADA JG INTRAFLEX MB-13 CONAIRE D=450 | 0.022 | 108.52 | 2.39 |
| 4MRC12P015 | u | REDUCCION CONCENTRICA GALVA SEGMENTADA JG INTRAFLEX MB-13 CONAIRE D=500/450 | 0.031 | 98.44 | 3.05 |
| 4MME12P005 | u | MANGUITO DE UNION GALVA SEGMENTADO JG INTRAFLEX MB-13 CONAIRE D=450 | 0.155 | 23.06 | 3.57 |
|  |  | Total |  |  | 88.99 |

**CCCIFP1345045** ml Cond CONAIRE JG INTRAFLEX MB-13 circular D=450 mm y 0,6 mm 45 pct figuras, simple pared helic
Precio: 95.62
Fabricación y suministro de conductos CONAIRE JG INTRAFLEX MB de geometría circular, tipo simple pared helicoidal de acero galvanizado en caliente, calidad del acero DX51D+Z250/275, de 450 mm de diámetro y 0,6 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR1512P005 | ml | TUBO HELICOIDAL GALVA JG INTRAFLEX MB-12x1500 CONAIRE D=450 | 0.667 | 98.28 | 65.55 |
| 4MCO912P005 | u | CODO GALVA 90º SEGMENTADO JG INTRAFLEX MB-13 CONAIRE D=450 | 0.129 | 113.83 | 14.68 |
| 4MCO412P005 | u | CODO GALVA 45º SEGMENTADO JG INTRAFLEX MB-13 CONAIRE D=450 | 0.054 | 72.54 | 3.92 |
| 4MTS912P005 | u | TE SIMPLE GALVA 90º SEGMENTADA JG INTRAFLEX MB-13 CONAIRE D=450 | 0.028 | 108.52 | 3.04 |
| 4MRC12P015 | u | REDUCCION CONCENTRICA GALVA SEGMENTADA JG INTRAFLEX MB-13 CONAIRE D=500/450 | 0.039 | 98.44 | 3.84 |
| 4MME12P005 | u | MANGUITO DE UNION GALVA SEGMENTADO JG INTRAFLEX MB-13 CONAIRE D=450 | 0.199 | 23.06 | 4.59 |
|  |  | Total |  |  | 95.62 |

**CCCIFP1345055** ml Cond CONAIRE JG INTRAFLEX MB-13 circular D=450 mm y 0,6 mm 55 pct figuras, simple pared helic
Precio: 102.37
Fabricación y suministro de conductos CONAIRE JG INTRAFLEX MB de geometría circular, tipo simple pared helicoidal de acero galvanizado en caliente, calidad del acero DX51D+Z250/275, de 450 mm de diámetro y 0,6 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR1512P005 | ml | TUBO HELICOIDAL GALVA JG INTRAFLEX MB-12x1500 CONAIRE D=450 | 0.667 | 98.28 | 65.55 |
| 4MCO912P005 | u | CODO GALVA 90º SEGMENTADO JG INTRAFLEX MB-13 CONAIRE D=450 | 0.157 | 113.83 | 17.87 |
| 4MCO412P005 | u | CODO GALVA 45º SEGMENTADO JG INTRAFLEX MB-13 CONAIRE D=450 | 0.066 | 72.54 | 4.79 |
| 4MTS912P005 | u | TE SIMPLE GALVA 90º SEGMENTADA JG INTRAFLEX MB-13 CONAIRE D=450 | 0.035 | 108.52 | 3.80 |
| 4MRC12P015 | u | REDUCCION CONCENTRICA GALVA SEGMENTADA JG INTRAFLEX MB-13 CONAIRE D=500/450 | 0.048 | 98.44 | 4.73 |
| 4MME12P005 | u | MANGUITO DE UNION GALVA SEGMENTADO JG INTRAFLEX MB-13 CONAIRE D=450 | 0.244 | 23.06 | 5.63 |
|  |  | Total |  |  | 102.37 |

###### CCCIFP13500 Intraflex MB 13 D=500 mm

**CCCIFP1350015** ml Cond CONAIRE JG INTRAFLEX MB-13 circular D=500 mm y 0,7 mm 15 pct figuras, simple pared helic
Precio: 90.5
Fabricación y suministro de conductos CONAIRE JG INTRAFLEX MB de geometría circular, tipo simple pared helicoidal de acero galvanizado en caliente, calidad del acero DX51D+Z250/275, de 500 mm de diámetro y 0,7 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR1512P006 | ml | TUBO HELICOIDAL GALVA JG INTRAFLEX MB-12x1500 CONAIRE D=500 | 0.667 | 116.84 | 77.93 |
| 4MCO912P006 | u | CODO GALVA 90º SEGMENTADO JG INTRAFLEX MB-13 CONAIRE D=500 | 0.043 | 148.84 | 6.40 |
| 4MCO412P006 | u | CODO GALVA 45º SEGMENTADO JG INTRAFLEX MB-13 CONAIRE D=500 | 0.018 | 88.4 | 1.59 |
| 4MTS912P006 | u | TE SIMPLE GALVA 90º SEGMENTADA JG INTRAFLEX MB-13 CONAIRE D=500 | 0.009 | 144.81 | 1.30 |
| 4MRC12P021 | u | REDUCCION CONCENTRICA GALVA SEGMENTADA JG INTRAFLEX MB-13 CONAIRE D=560/500 | 0.013 | 122.71 | 1.60 |
| 4MME12P006 | u | MANGUITO DE UNION GALVA SEGMENTADO JG INTRAFLEX MB-13 CONAIRE D=500 | 0.066 | 25.47 | 1.68 |
|  |  | Total |  |  | 90.5 |

**CCCIFP1350025** ml Cond CONAIRE JG INTRAFLEX MB-13 circular D=500 mm y 0,7 mm 25 pct figuras, simple pared helic
Precio: 99
Fabricación y suministro de conductos CONAIRE JG INTRAFLEX MB de geometría circular, tipo simple pared helicoidal de acero galvanizado en caliente, calidad del acero DX51D+Z250/275, de 500 mm de diámetro y 0,7 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR1512P006 | ml | TUBO HELICOIDAL GALVA JG INTRAFLEX MB-12x1500 CONAIRE D=500 | 0.667 | 116.84 | 77.93 |
| 4MCO912P006 | u | CODO GALVA 90º SEGMENTADO JG INTRAFLEX MB-13 CONAIRE D=500 | 0.071 | 148.84 | 10.57 |
| 4MCO412P006 | u | CODO GALVA 45º SEGMENTADO JG INTRAFLEX MB-13 CONAIRE D=500 | 0.03 | 88.4 | 2.65 |
| 4MTS912P006 | u | TE SIMPLE GALVA 90º SEGMENTADA JG INTRAFLEX MB-13 CONAIRE D=500 | 0.016 | 144.81 | 2.32 |
| 4MRC12P021 | u | REDUCCION CONCENTRICA GALVA SEGMENTADA JG INTRAFLEX MB-13 CONAIRE D=560/500 | 0.022 | 122.71 | 2.70 |
| 4MME12P006 | u | MANGUITO DE UNION GALVA SEGMENTADO JG INTRAFLEX MB-13 CONAIRE D=500 | 0.111 | 25.47 | 2.83 |
|  |  | Total |  |  | 99 |

**CCCIFP1350035** ml Cond CONAIRE JG INTRAFLEX MB-13 circular D=500 mm y 0,7 mm 35 pct figuras, simple pared helic
Precio: 107.46
Fabricación y suministro de conductos CONAIRE JG INTRAFLEX MB de geometría circular, tipo simple pared helicoidal de acero galvanizado en caliente, calidad del acero DX51D+Z250/275, de 500 mm de diámetro y 0,7 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR1512P006 | ml | TUBO HELICOIDAL GALVA JG INTRAFLEX MB-12x1500 CONAIRE D=500 | 0.667 | 116.84 | 77.93 |
| 4MCO912P006 | u | CODO GALVA 90º SEGMENTADO JG INTRAFLEX MB-13 CONAIRE D=500 | 0.1 | 148.84 | 14.88 |
| 4MCO412P006 | u | CODO GALVA 45º SEGMENTADO JG INTRAFLEX MB-13 CONAIRE D=500 | 0.042 | 88.4 | 3.71 |
| 4MTS912P006 | u | TE SIMPLE GALVA 90º SEGMENTADA JG INTRAFLEX MB-13 CONAIRE D=500 | 0.022 | 144.81 | 3.19 |
| 4MRC12P021 | u | REDUCCION CONCENTRICA GALVA SEGMENTADA JG INTRAFLEX MB-13 CONAIRE D=560/500 | 0.031 | 122.71 | 3.80 |
| 4MME12P006 | u | MANGUITO DE UNION GALVA SEGMENTADO JG INTRAFLEX MB-13 CONAIRE D=500 | 0.155 | 25.47 | 3.95 |
|  |  | Total |  |  | 107.46 |

**CCCIFP1350045** ml Cond CONAIRE JG INTRAFLEX MB-13 circular D=500 mm y 0,7 mm 45 pct figuras, simple pared helic
Precio: 115.81
Fabricación y suministro de conductos CONAIRE JG INTRAFLEX MB de geometría circular, tipo simple pared helicoidal de acero galvanizado en caliente, calidad del acero DX51D+Z250/275, de 500 mm de diámetro y 0,7 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR1512P006 | ml | TUBO HELICOIDAL GALVA JG INTRAFLEX MB-12x1500 CONAIRE D=500 | 0.667 | 116.84 | 77.93 |
| 4MCO912P006 | u | CODO GALVA 90º SEGMENTADO JG INTRAFLEX MB-13 CONAIRE D=500 | 0.129 | 148.84 | 19.20 |
| 4MCO412P006 | u | CODO GALVA 45º SEGMENTADO JG INTRAFLEX MB-13 CONAIRE D=500 | 0.054 | 88.4 | 4.77 |
| 4MTS912P006 | u | TE SIMPLE GALVA 90º SEGMENTADA JG INTRAFLEX MB-13 CONAIRE D=500 | 0.028 | 144.81 | 4.05 |
| 4MRC12P021 | u | REDUCCION CONCENTRICA GALVA SEGMENTADA JG INTRAFLEX MB-13 CONAIRE D=560/500 | 0.039 | 122.71 | 4.79 |
| 4MME12P006 | u | MANGUITO DE UNION GALVA SEGMENTADO JG INTRAFLEX MB-13 CONAIRE D=500 | 0.199 | 25.47 | 5.07 |
|  |  | Total |  |  | 115.81 |

**CCCIFP1350055** ml Cond CONAIRE JG INTRAFLEX MB-13 circular D=500 mm y 0,7 mm 55 pct figuras, simple pared helic
Precio: 124.3
Fabricación y suministro de conductos CONAIRE JG INTRAFLEX MB de geometría circular, tipo simple pared helicoidal de acero galvanizado en caliente, calidad del acero DX51D+Z250/275, de 500 mm de diámetro y 0,7 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR1512P006 | ml | TUBO HELICOIDAL GALVA JG INTRAFLEX MB-12x1500 CONAIRE D=500 | 0.667 | 116.84 | 77.93 |
| 4MCO912P006 | u | CODO GALVA 90º SEGMENTADO JG INTRAFLEX MB-13 CONAIRE D=500 | 0.157 | 148.84 | 23.37 |
| 4MCO412P006 | u | CODO GALVA 45º SEGMENTADO JG INTRAFLEX MB-13 CONAIRE D=500 | 0.066 | 88.4 | 5.83 |
| 4MTS912P006 | u | TE SIMPLE GALVA 90º SEGMENTADA JG INTRAFLEX MB-13 CONAIRE D=500 | 0.035 | 144.81 | 5.07 |
| 4MRC12P021 | u | REDUCCION CONCENTRICA GALVA SEGMENTADA JG INTRAFLEX MB-13 CONAIRE D=560/500 | 0.048 | 122.71 | 5.89 |
| 4MME12P006 | u | MANGUITO DE UNION GALVA SEGMENTADO JG INTRAFLEX MB-13 CONAIRE D=500 | 0.244 | 25.47 | 6.21 |
|  |  | Total |  |  | 124.3 |

###### CCCIFP13560 Intraflex MB 13 D=560 mm

**CCCIFP1356015** ml Cond CONAIRE JG INTRAFLEX MB-13 circular D=560 mm y 0,7 mm 15 pct figuras, simple pared helic
Precio: 102.21
Fabricación y suministro de conductos CONAIRE JG INTRAFLEX MB de geometría circular, tipo simple pared helicoidal de acero galvanizado en caliente, calidad del acero DX51D+Z250/275, de 560 mm de diámetro y 0,7 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR3012P002 | ml | TUBO HELICOIDAL GALVA JG INTRAFLEX MB-13x3000 CONAIRE D=560 | 0.34 | 257.64 | 87.60 |
| 4MCO912P007 | u | CODO GALVA 90º SEGMENTADO JG INTRAFLEX MB-13 CONAIRE D=560 | 0.043 | 173.63 | 7.47 |
| 4MCO412P007 | u | CODO GALVA 45º SEGMENTADO JG INTRAFLEX MB-13 CONAIRE D=560 | 0.018 | 104.62 | 1.88 |
| 4MTS912P007 | u | TE SIMPLE GALVA 90º SEGMENTADA JG INTRAFLEX MB-13 CONAIRE D=560 | 0.009 | 170.06 | 1.53 |
| 4MRC12P028 | u | REDUCCION CONCENTRICA GALVA SEGMENTADA JG INTRAFLEX MB-13 CONAIRE D=600/560 | 0.013 | 135.03 | 1.76 |
| 4MME12P007 | u | MANGUITO DE UNION GALVA SEGMENTADO JG INTRAFLEX MB-13 CONAIRE D=560 | 0.066 | 29.9 | 1.97 |
|  |  | Total |  |  | 102.21 |

**CCCIFP1356025** ml Cond CONAIRE JG INTRAFLEX MB-13 circular D=560 mm y 0,7 mm 25 pct figuras, simple pared helic
Precio: 112.08
Fabricación y suministro de conductos CONAIRE JG INTRAFLEX MB de geometría circular, tipo simple pared helicoidal de acero galvanizado en caliente, calidad del acero DX51D+Z250/275, de 560 mm de diámetro y 0,7 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR3012P002 | ml | TUBO HELICOIDAL GALVA JG INTRAFLEX MB-13x3000 CONAIRE D=560 | 0.34 | 257.64 | 87.60 |
| 4MCO912P007 | u | CODO GALVA 90º SEGMENTADO JG INTRAFLEX MB-13 CONAIRE D=560 | 0.071 | 173.63 | 12.33 |
| 4MCO412P007 | u | CODO GALVA 45º SEGMENTADO JG INTRAFLEX MB-13 CONAIRE D=560 | 0.03 | 104.62 | 3.14 |
| 4MTS912P007 | u | TE SIMPLE GALVA 90º SEGMENTADA JG INTRAFLEX MB-13 CONAIRE D=560 | 0.016 | 170.06 | 2.72 |
| 4MRC12P028 | u | REDUCCION CONCENTRICA GALVA SEGMENTADA JG INTRAFLEX MB-13 CONAIRE D=600/560 | 0.022 | 135.03 | 2.97 |
| 4MME12P007 | u | MANGUITO DE UNION GALVA SEGMENTADO JG INTRAFLEX MB-13 CONAIRE D=560 | 0.111 | 29.9 | 3.32 |
|  |  | Total |  |  | 112.08 |

**CCCIFP1356035** ml Cond CONAIRE JG INTRAFLEX MB-13 circular D=560 mm y 0,7 mm 35 pct figuras, simple pared helic
Precio: 121.91
Fabricación y suministro de conductos CONAIRE JG INTRAFLEX MB de geometría circular, tipo simple pared helicoidal de acero galvanizado en caliente, calidad del acero DX51D+Z250/275, de 560 mm de diámetro y 0,7 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR3012P002 | ml | TUBO HELICOIDAL GALVA JG INTRAFLEX MB-13x3000 CONAIRE D=560 | 0.34 | 257.64 | 87.60 |
| 4MCO912P007 | u | CODO GALVA 90º SEGMENTADO JG INTRAFLEX MB-13 CONAIRE D=560 | 0.1 | 173.63 | 17.36 |
| 4MCO412P007 | u | CODO GALVA 45º SEGMENTADO JG INTRAFLEX MB-13 CONAIRE D=560 | 0.042 | 104.62 | 4.39 |
| 4MTS912P007 | u | TE SIMPLE GALVA 90º SEGMENTADA JG INTRAFLEX MB-13 CONAIRE D=560 | 0.022 | 170.06 | 3.74 |
| 4MRC12P028 | u | REDUCCION CONCENTRICA GALVA SEGMENTADA JG INTRAFLEX MB-13 CONAIRE D=600/560 | 0.031 | 135.03 | 4.19 |
| 4MME12P007 | u | MANGUITO DE UNION GALVA SEGMENTADO JG INTRAFLEX MB-13 CONAIRE D=560 | 0.155 | 29.9 | 4.63 |
|  |  | Total |  |  | 121.91 |

**CCCIFP1356045** ml Cond CONAIRE JG INTRAFLEX MB-13 circular D=560 mm y 0,7 mm 45 pct figuras, simple pared helic
Precio: 131.63
Fabricación y suministro de conductos CONAIRE JG INTRAFLEX MB de geometría circular, tipo simple pared helicoidal de acero galvanizado en caliente, calidad del acero DX51D+Z250/275, de 560 mm de diámetro y 0,7 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR3012P002 | ml | TUBO HELICOIDAL GALVA JG INTRAFLEX MB-13x3000 CONAIRE D=560 | 0.34 | 257.64 | 87.60 |
| 4MCO912P007 | u | CODO GALVA 90º SEGMENTADO JG INTRAFLEX MB-13 CONAIRE D=560 | 0.129 | 173.63 | 22.40 |
| 4MCO412P007 | u | CODO GALVA 45º SEGMENTADO JG INTRAFLEX MB-13 CONAIRE D=560 | 0.054 | 104.62 | 5.65 |
| 4MTS912P007 | u | TE SIMPLE GALVA 90º SEGMENTADA JG INTRAFLEX MB-13 CONAIRE D=560 | 0.028 | 170.06 | 4.76 |
| 4MRC12P028 | u | REDUCCION CONCENTRICA GALVA SEGMENTADA JG INTRAFLEX MB-13 CONAIRE D=600/560 | 0.039 | 135.03 | 5.27 |
| 4MME12P007 | u | MANGUITO DE UNION GALVA SEGMENTADO JG INTRAFLEX MB-13 CONAIRE D=560 | 0.199 | 29.9 | 5.95 |
|  |  | Total |  |  | 131.63 |

**CCCIFP1356055** ml Cond CONAIRE JG INTRAFLEX MB-13 circular D=560 mm y 0,7 mm 55 pct figuras, simple pared helic
Precio: 141.49
Fabricación y suministro de conductos CONAIRE JG INTRAFLEX MB de geometría circular, tipo simple pared helicoidal de acero galvanizado en caliente, calidad del acero DX51D+Z250/275, de 560 mm de diámetro y 0,7 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR3012P002 | ml | TUBO HELICOIDAL GALVA JG INTRAFLEX MB-13x3000 CONAIRE D=560 | 0.34 | 257.64 | 87.60 |
| 4MCO912P007 | u | CODO GALVA 90º SEGMENTADO JG INTRAFLEX MB-13 CONAIRE D=560 | 0.157 | 173.63 | 27.26 |
| 4MCO412P007 | u | CODO GALVA 45º SEGMENTADO JG INTRAFLEX MB-13 CONAIRE D=560 | 0.066 | 104.62 | 6.90 |
| 4MTS912P007 | u | TE SIMPLE GALVA 90º SEGMENTADA JG INTRAFLEX MB-13 CONAIRE D=560 | 0.035 | 170.06 | 5.95 |
| 4MRC12P028 | u | REDUCCION CONCENTRICA GALVA SEGMENTADA JG INTRAFLEX MB-13 CONAIRE D=600/560 | 0.048 | 135.03 | 6.48 |
| 4MME12P007 | u | MANGUITO DE UNION GALVA SEGMENTADO JG INTRAFLEX MB-13 CONAIRE D=560 | 0.244 | 29.9 | 7.30 |
|  |  | Total |  |  | 141.49 |

###### CCCIFP13600 Intraflex MB 13 D=600 mm

**CCCIFP1360015** ml Cond CONAIRE JG INTRAFLEX MB-13 circular D=600 mm y 0,7 mm 15 pct figuras, simple pared helic
Precio: 110.22
Fabricación y suministro de conductos CONAIRE JG INTRAFLEX MB de geometría circular, tipo simple pared helicoidal de acero galvanizado en caliente, calidad del acero DX51D+Z250/275, de 600 mm de diámetro y 0,7 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR3012P003 | ml | TUBO HELICOIDAL GALVA JG INTRAFLEX MB-13x3000 CONAIRE D=600 | 0.34 | 275.2 | 93.57 |
| 4MCO912P008 | u | CODO GALVA 90º SEGMENTADO JG INTRAFLEX MB-13 CONAIRE D=600 | 0.043 | 199.81 | 8.59 |
| 4MCO412P008 | u | CODO GALVA 45º SEGMENTADO JG INTRAFLEX MB-13 CONAIRE D=600 | 0.018 | 124.39 | 2.24 |
| 4MTS912P008 | u | TE SIMPLE GALVA 90º SEGMENTADA JG INTRAFLEX MB-13 CONAIRE D=600 | 0.009 | 193.14 | 1.74 |
| 4MRC12P036 | u | REDUCCION CONCENTRICA GALVA SEGMENTADA JG INTRAFLEX MB-13 CONAIRE D=630/600 | 0.013 | 157.12 | 2.04 |
| 4MME12P008 | u | MANGUITO DE UNION GALVA SEGMENTADO JG INTRAFLEX MB-13 CONAIRE D=600 | 0.066 | 30.84 | 2.04 |
|  |  | Total |  |  | 110.22 |

**CCCIFP1360025** ml Cond CONAIRE JG INTRAFLEX MB-13 circular D=600 mm y 0,7 mm 25 pct figuras, simple pared helic
Precio: 121.46
Fabricación y suministro de conductos CONAIRE JG INTRAFLEX MB de geometría circular, tipo simple pared helicoidal de acero galvanizado en caliente, calidad del acero DX51D+Z250/275, de 600 mm de diámetro y 0,7 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR3012P003 | ml | TUBO HELICOIDAL GALVA JG INTRAFLEX MB-13x3000 CONAIRE D=600 | 0.34 | 275.2 | 93.57 |
| 4MCO912P008 | u | CODO GALVA 90º SEGMENTADO JG INTRAFLEX MB-13 CONAIRE D=600 | 0.071 | 199.81 | 14.19 |
| 4MCO412P008 | u | CODO GALVA 45º SEGMENTADO JG INTRAFLEX MB-13 CONAIRE D=600 | 0.03 | 124.39 | 3.73 |
| 4MTS912P008 | u | TE SIMPLE GALVA 90º SEGMENTADA JG INTRAFLEX MB-13 CONAIRE D=600 | 0.016 | 193.14 | 3.09 |
| 4MRC12P036 | u | REDUCCION CONCENTRICA GALVA SEGMENTADA JG INTRAFLEX MB-13 CONAIRE D=630/600 | 0.022 | 157.12 | 3.46 |
| 4MME12P008 | u | MANGUITO DE UNION GALVA SEGMENTADO JG INTRAFLEX MB-13 CONAIRE D=600 | 0.111 | 30.84 | 3.42 |
|  |  | Total |  |  | 121.46 |

**CCCIFP1360035** ml Cond CONAIRE JG INTRAFLEX MB-13 circular D=600 mm y 0,7 mm 35 pct figuras, simple pared helic
Precio: 132.67
Fabricación y suministro de conductos CONAIRE JG INTRAFLEX MB de geometría circular, tipo simple pared helicoidal de acero galvanizado en caliente, calidad del acero DX51D+Z250/275, de 600 mm de diámetro y 0,7 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR3012P003 | ml | TUBO HELICOIDAL GALVA JG INTRAFLEX MB-13x3000 CONAIRE D=600 | 0.34 | 275.2 | 93.57 |
| 4MCO912P008 | u | CODO GALVA 90º SEGMENTADO JG INTRAFLEX MB-13 CONAIRE D=600 | 0.1 | 199.81 | 19.98 |
| 4MCO412P008 | u | CODO GALVA 45º SEGMENTADO JG INTRAFLEX MB-13 CONAIRE D=600 | 0.042 | 124.39 | 5.22 |
| 4MTS912P008 | u | TE SIMPLE GALVA 90º SEGMENTADA JG INTRAFLEX MB-13 CONAIRE D=600 | 0.022 | 193.14 | 4.25 |
| 4MRC12P036 | u | REDUCCION CONCENTRICA GALVA SEGMENTADA JG INTRAFLEX MB-13 CONAIRE D=630/600 | 0.031 | 157.12 | 4.87 |
| 4MME12P008 | u | MANGUITO DE UNION GALVA SEGMENTADO JG INTRAFLEX MB-13 CONAIRE D=600 | 0.155 | 30.84 | 4.78 |
|  |  | Total |  |  | 132.67 |

**CCCIFP1360045** ml Cond CONAIRE JG INTRAFLEX MB-13 circular D=600 mm y 0,7 mm 45 pct figuras, simple pared helic
Precio: 143.75
Fabricación y suministro de conductos CONAIRE JG INTRAFLEX MB de geometría circular, tipo simple pared helicoidal de acero galvanizado en caliente, calidad del acero DX51D+Z250/275, de 600 mm de diámetro y 0,7 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR3012P003 | ml | TUBO HELICOIDAL GALVA JG INTRAFLEX MB-13x3000 CONAIRE D=600 | 0.34 | 275.2 | 93.57 |
| 4MCO912P008 | u | CODO GALVA 90º SEGMENTADO JG INTRAFLEX MB-13 CONAIRE D=600 | 0.129 | 199.81 | 25.78 |
| 4MCO412P008 | u | CODO GALVA 45º SEGMENTADO JG INTRAFLEX MB-13 CONAIRE D=600 | 0.054 | 124.39 | 6.72 |
| 4MTS912P008 | u | TE SIMPLE GALVA 90º SEGMENTADA JG INTRAFLEX MB-13 CONAIRE D=600 | 0.028 | 193.14 | 5.41 |
| 4MRC12P036 | u | REDUCCION CONCENTRICA GALVA SEGMENTADA JG INTRAFLEX MB-13 CONAIRE D=630/600 | 0.039 | 157.12 | 6.13 |
| 4MME12P008 | u | MANGUITO DE UNION GALVA SEGMENTADO JG INTRAFLEX MB-13 CONAIRE D=600 | 0.199 | 30.84 | 6.14 |
|  |  | Total |  |  | 143.75 |

**CCCIFP1360055** ml Cond CONAIRE JG INTRAFLEX MB-13 circular D=600 mm y 0,7 mm 55 pct figuras, simple pared helic
Precio: 154.97
Fabricación y suministro de conductos CONAIRE JG INTRAFLEX MB de geometría circular, tipo simple pared helicoidal de acero galvanizado en caliente, calidad del acero DX51D+Z250/275, de 600 mm de diámetro y 0,7 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR3012P003 | ml | TUBO HELICOIDAL GALVA JG INTRAFLEX MB-13x3000 CONAIRE D=600 | 0.34 | 275.2 | 93.57 |
| 4MCO912P008 | u | CODO GALVA 90º SEGMENTADO JG INTRAFLEX MB-13 CONAIRE D=600 | 0.157 | 199.81 | 31.37 |
| 4MCO412P008 | u | CODO GALVA 45º SEGMENTADO JG INTRAFLEX MB-13 CONAIRE D=600 | 0.066 | 124.39 | 8.21 |
| 4MTS912P008 | u | TE SIMPLE GALVA 90º SEGMENTADA JG INTRAFLEX MB-13 CONAIRE D=600 | 0.035 | 193.14 | 6.76 |
| 4MRC12P036 | u | REDUCCION CONCENTRICA GALVA SEGMENTADA JG INTRAFLEX MB-13 CONAIRE D=630/600 | 0.048 | 157.12 | 7.54 |
| 4MME12P008 | u | MANGUITO DE UNION GALVA SEGMENTADO JG INTRAFLEX MB-13 CONAIRE D=600 | 0.244 | 30.84 | 7.52 |
|  |  | Total |  |  | 154.97 |

###### CCCIFP13630 Intraflex MB 13 D=630 mm

**CCCIFP1363015** ml Cond CONAIRE JG INTRAFLEX MB-13 circular D=630 mm y 0,7 mm 15 pct figuras, simple pared helic
Precio: 115.96
Fabricación y suministro de conductos CONAIRE JG INTRAFLEX MB de geometría circular, tipo simple pared helicoidal de acero galvanizado en caliente, calidad del acero DX51D+Z250/275, de 630 mm de diámetro y 0,7 mm de espesor según norma XP E 51- 620, incorpora en su cara interior un aislamiento térmico de espuma elastómera de 13 mm de espesor de celda cerrada con protección anti microbiana MICROBAN® para un alto nivel de protección contra microbios, mohos y humedad, adesivada por una de sus caras, incluye parte proporcional estimada (15%) en accesorios circulares con sistema de unión por simple encaje fabricados con junta de goma encastadas en las bocas de conexión, que le confiere estanqueidad CLASE D. Se suministra en tramos 1, 1'50 y de 3m en función del espesor del aislamiento. Incluye certificado de fabricación y estanquidad al aire

| Código | Ud | Descripción | Rendimiento | Precio | Importe |
|---|---|---|---|---|---|
| 4MMR3012P004 | ml | TUBO HELICOIDAL GALVA JG INTRAFLEX MB-13x3000 CONAIRE D=630 | 0.34 | 288.04 | 97.93 |
| 4MCO912P009 | u | CODO GALVA 90º SEGMENTADO JG INTRAFLEX MB-13 CONAIRE D=630 | 0.043 | 215.64 | 9.27 |
| 4MCO412P009 | u | CODO GALVA 45º SEGMENTADO JG INTRAFLEX MB-13 CONAIRE D=630 | 0.018 | 133.79 | 2.41 |
| 4MTS912P009 | u | TE SIMPLE GALVA 90º SEGMENTADA JG INTRAFLEX MB-13 CONAIRE D=630 | 0.009 | 207.38 | 1.87 |
| 4MRC12P045 | u | REDUCCION CONCENTRICA GALVA SEGMENTADA JG INTRAFLEX MB-13 CONAIRE D=710/630 | 0.013 | 178.61 | 2.32 |
| 4MME12P009 | u | MANGUITO DE UNION GALVA SEGMENTADO JG INTRAFLEX MB-13 CONAIRE D=630 | 0.066 | 32.77 | 2.16 |
|  |  | Total |  |  | 115.96 |

**CCCIFP1363025** ml Cond CONAIRE JG INTRAFLEX MB-13 circular D=630 mm y 0,7 mm 25 pct figuras, simple pared helic
Precio: 128.14
Fabricación y suministro de conductos CONAIRE JG INTRAFLEX MB de geometría circular, tipo simple pared helicoidal de acero galvanizado en caliente, calidad del acero DX51D+Z250/275, de 630 mm de diámetro y 0,7 mm de espesor según norma XP E 51- 620, incorpora en su cara interior un aislamiento térmico de espuma elastómera de 13 mm de espesor de celda cerrada con protección anti microbiana MICROBAN® para un alto nivel de protección contra microbios, mohos y humedad, adesivada por una de sus caras, incluye parte proporcional estimada (25%) en accesorios circulares con sistema de unión por simple encaje fabricados con junta de goma encastadas en las bocas de conexión, que le confiere estanqueidad CLASE D. Se suministra en tramos 1, 1'50 y de 3m en función del espesor del aislamiento. Incluye certificado de fabricación y estanquidad al aire

| Código | Ud | Descripción | Rendimiento | Precio | Importe |
|---|---|---|---|---|---|
| 4MMR3012P004 | ml | TUBO HELICOIDAL GALVA JG INTRAFLEX MB-13x3000 CONAIRE D=630 | 0.34 | 288.04 | 97.93 |
| 4MCO912P009 | u | CODO GALVA 90º SEGMENTADO JG INTRAFLEX MB-13 CONAIRE D=630 | 0.071 | 215.64 | 15.31 |
| 4MCO412P009 | u | CODO GALVA 45º SEGMENTADO JG INTRAFLEX MB-13 CONAIRE D=630 | 0.03 | 133.79 | 4.01 |
| 4MTS912P009 | u | TE SIMPLE GALVA 90º SEGMENTADA JG INTRAFLEX MB-13 CONAIRE D=630 | 0.016 | 207.38 | 3.32 |
| 4MRC12P045 | u | REDUCCION CONCENTRICA GALVA SEGMENTADA JG INTRAFLEX MB-13 CONAIRE D=710/630 | 0.022 | 178.61 | 3.93 |
| 4MME12P009 | u | MANGUITO DE UNION GALVA SEGMENTADO JG INTRAFLEX MB-13 CONAIRE D=630 | 0.111 | 32.77 | 3.64 |
|  |  | Total |  |  | 128.14 |

**CCCIFP1363035** ml Cond CONAIRE JG INTRAFLEX MB-13 circular D=630 mm y 0,7 mm 35 pct figuras, simple pared helic
Precio: 140.29
Fabricación y suministro de conductos CONAIRE JG INTRAFLEX MB de geometría circular, tipo simple pared helicoidal de acero galvanizado en caliente, calidad del acero DX51D+Z250/275, de 630 mm de diámetro y 0,7 mm de espesor según norma XP E 51- 620, incorpora en su cara interior un aislamiento térmico de espuma elastómera de 13 mm de espesor de celda cerrada con protección anti microbiana MICROBAN® para un alto nivel de protección contra microbios, mohos y humedad, adesivada por una de sus caras, incluye parte proporcional estimada (35%) en accesorios circulares con sistema de unión por simple encaje fabricados con junta de goma encastadas en las bocas de conexión, que le confiere estanqueidad CLASE D. Se suministra en tramos 1, 1'50 y de 3m en función del espesor del aislamiento. Incluye certificado de fabricación y estanquidad al aire

| Código | Ud | Descripción | Rendimiento | Precio | Importe |
|---|---|---|---|---|---|
| 4MMR3012P004 | ml | TUBO HELICOIDAL GALVA JG INTRAFLEX MB-13x3000 CONAIRE D=630 | 0.34 | 288.04 | 97.93 |
| 4MCO912P009 | u | CODO GALVA 90º SEGMENTADO JG INTRAFLEX MB-13 CONAIRE D=630 | 0.1 | 215.64 | 21.56 |
| 4MCO412P009 | u | CODO GALVA 45º SEGMENTADO JG INTRAFLEX MB-13 CONAIRE D=630 | 0.042 | 133.79 | 5.62 |
| 4MTS912P009 | u | TE SIMPLE GALVA 90º SEGMENTADA JG INTRAFLEX MB-13 CONAIRE D=630 | 0.022 | 207.38 | 4.56 |
| 4MRC12P045 | u | REDUCCION CONCENTRICA GALVA SEGMENTADA JG INTRAFLEX MB-13 CONAIRE D=710/630 | 0.031 | 178.61 | 5.54 |
| 4MME12P009 | u | MANGUITO DE UNION GALVA SEGMENTADO JG INTRAFLEX MB-13 CONAIRE D=630 | 0.155 | 32.77 | 5.08 |
|  |  | Total |  |  | 140.29 |

**CCCIFP1363045** ml Cond CONAIRE JG INTRAFLEX MB-13 circular D=630 mm y 0,7 mm 45 pct figuras, simple pared helic
Precio: 152.27
Fabricación y suministro de conductos CONAIRE JG INTRAFLEX MB de geometría circular, tipo simple pared helicoidal de acero galvanizado en caliente, calidad del acero DX51D+Z250/275, de 630 mm de diámetro y 0,7 mm de espesor según norma XP E 51- 620, incorpora en su cara interior un aislamiento térmico de espuma elastómera de 13 mm de espesor de celda cerrada con protección anti microbiana MICROBAN® para un alto nivel de protección contra microbios, mohos y humedad, adesivada por una de sus caras, incluye parte proporcional estimada (45%) en accesorios circulares con sistema de unión por simple encaje fabricados con junta de goma encastadas en las bocas de conexión, que le confiere estanqueidad CLASE D. Se suministra en tramos 1, 1'50 y de 3m en función del espesor del aislamiento. Incluye certificado de fabricación y estanquidad al aire

| Código | Ud | Descripción | Rendimiento | Precio | Importe |
|---|---|---|---|---|---|
| 4MMR3012P004 | ml | TUBO HELICOIDAL GALVA JG INTRAFLEX MB-13x3000 CONAIRE D=630 | 0.34 | 288.04 | 97.93 |
| 4MCO912P009 | u | CODO GALVA 90º SEGMENTADO JG INTRAFLEX MB-13 CONAIRE D=630 | 0.129 | 215.64 | 27.82 |
| 4MCO412P009 | u | CODO GALVA 45º SEGMENTADO JG INTRAFLEX MB-13 CONAIRE D=630 | 0.054 | 133.79 | 7.22 |
| 4MTS912P009 | u | TE SIMPLE GALVA 90º SEGMENTADA JG INTRAFLEX MB-13 CONAIRE D=630 | 0.028 | 207.38 | 5.81 |
| 4MRC12P045 | u | REDUCCION CONCENTRICA GALVA SEGMENTADA JG INTRAFLEX MB-13 CONAIRE D=710/630 | 0.039 | 178.61 | 6.97 |
| 4MME12P009 | u | MANGUITO DE UNION GALVA SEGMENTADO JG INTRAFLEX MB-13 CONAIRE D=630 | 0.199 | 32.77 | 6.52 |
|  |  | Total |  |  | 152.27 |

**CCCIFP1363055** ml Cond CONAIRE JG INTRAFLEX MB-13 circular D=630 mm y 0,7 mm 55 pct figuras, simple pared helic
Precio: 164.45
Fabricación y suministro de conductos CONAIRE JG INTRAFLEX MB de geometría circular, tipo simple pared helicoidal de acero galvanizado en caliente, calidad del acero DX51D+Z250/275, de 630 mm de diámetro y 0,7 mm de espesor según norma XP E 51- 620, incorpora en su cara interior un aislamiento térmico de espuma elastómera de 13 mm de espesor de celda cerrada con protección anti microbiana MICROBAN® para un alto nivel de protección contra microbios, mohos y humedad, adesivada por una de sus caras, incluye parte proporcional estimada (55%) en accesorios circulares con sistema de unión por simple encaje fabricados con junta de goma encastadas en las bocas de conexión, que le confiere estanqueidad CLASE D. Se suministra en tramos 1, 1'50 y de 3m en función del espesor del aislamiento. Incluye certificado de fabricación y estanquidad al aire

| Código | Ud | Descripción | Rendimiento | Precio | Importe |
|---|---|---|---|---|---|
| 4MMR3012P004 | ml | TUBO HELICOIDAL GALVA JG INTRAFLEX MB-13x3000 CONAIRE D=630 | 0.34 | 288.04 | 97.93 |
| 4MCO912P009 | u | CODO GALVA 90º SEGMENTADO JG INTRAFLEX MB-13 CONAIRE D=630 | 0.157 | 215.64 | 33.86 |
| 4MCO412P009 | u | CODO GALVA 45º SEGMENTADO JG INTRAFLEX MB-13 CONAIRE D=630 | 0.066 | 133.79 | 8.83 |
| 4MTS912P009 | u | TE SIMPLE GALVA 90º SEGMENTADA JG INTRAFLEX MB-13 CONAIRE D=630 | 0.035 | 207.38 | 7.26 |
| 4MRC12P045 | u | REDUCCION CONCENTRICA GALVA SEGMENTADA JG INTRAFLEX MB-13 CONAIRE D=710/630 | 0.048 | 178.61 | 8.57 |
| 4MME12P009 | u | MANGUITO DE UNION GALVA SEGMENTADO JG INTRAFLEX MB-13 CONAIRE D=630 | 0.244 | 32.77 | 8.00 |
|  |  | Total |  |  | 164.45 |

###### CCCIFP13710 Intraflex MB 13 D=710 mm

**CCCIFP1371015** ml Cond CONAIRE JG INTRAFLEX MB-13 circular D=710 mm y 0,8 mm 15 pct figuras, simple pared helic
Precio: 132.48
Fabricación y suministro de conductos CONAIRE JG INTRAFLEX MB de geometría circular, tipo simple pared helicoidal de acero galvanizado en caliente, calidad del acero DX51D+Z250/275, de 710 mm de diámetro y 0,8 mm de espesor según norma XP E 51- 620, incorpora en su cara interior un aislamiento térmico de espuma elastómera de 13 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3012P005 | ml | TUBO HELICOIDAL GALVA JG INTRAFLEX MB-13x3000 CONAIRE D=710 | 0.34 | 324.48 | 110.32 |
| 4MCO912P010 | u | CODO GALVA 90º SEGMENTADO JG INTRAFLEX MB-13 CONAIRE D=710 | 0.043 | 269.82 | 11.60 |
| 4MCO412P010 | u | CODO GALVA 45º SEGMENTADO JG INTRAFLEX MB-13 CONAIRE D=710 | 0.018 | 162.52 | 2.93 |
| 4MTS912P010 | u | TE SIMPLE GALVA 90º SEGMENTADA JG INTRAFLEX MB-13 CONAIRE D=710 | 0.009 | 258.38 | 2.33 |
| 4MRC12P054 | u | REDUCCION CONCENTRICA GALVA SEGMENTADA JG INTRAFLEX MB-13 CONAIRE D=800/710 | 0.013 | 221.98 | 2.89 |
| 4MME12P010 | u | MANGUITO DE UNION GALVA SEGMENTADO JG INTRAFLEX MB-13 CONAIRE D=710 | 0.066 | 36.44 | 2.41 |
|  |  | Total |  |  | 132.48 |

**CCCIFP1371025** ml Cond CONAIRE JG INTRAFLEX MB-13 circular D=710 mm y 0,8 mm 25 pct figuras, simple pared helic
Precio: 147.41
Fabricación y suministro de conductos CONAIRE JG INTRAFLEX MB de geometría circular, tipo simple pared helicoidal de acero galvanizado en caliente, calidad del acero DX51D+Z250/275, de 710 mm de diámetro y 0,8 mm de espesor según norma XP E 51- 620, incorpora en su cara interior un aislamiento térmico de espuma elastómera de 13 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3012P005 | ml | TUBO HELICOIDAL GALVA JG INTRAFLEX MB-13x3000 CONAIRE D=710 | 0.34 | 324.48 | 110.32 |
| 4MCO912P010 | u | CODO GALVA 90º SEGMENTADO JG INTRAFLEX MB-13 CONAIRE D=710 | 0.071 | 269.82 | 19.16 |
| 4MCO412P010 | u | CODO GALVA 45º SEGMENTADO JG INTRAFLEX MB-13 CONAIRE D=710 | 0.03 | 162.52 | 4.88 |
| 4MTS912P010 | u | TE SIMPLE GALVA 90º SEGMENTADA JG INTRAFLEX MB-13 CONAIRE D=710 | 0.016 | 258.38 | 4.13 |
| 4MRC12P054 | u | REDUCCION CONCENTRICA GALVA SEGMENTADA JG INTRAFLEX MB-13 CONAIRE D=800/710 | 0.022 | 221.98 | 4.88 |
| 4MME12P010 | u | MANGUITO DE UNION GALVA SEGMENTADO JG INTRAFLEX MB-13 CONAIRE D=710 | 0.111 | 36.44 | 4.04 |
|  |  | Total |  |  | 147.41 |

**CCCIFP1371035** ml Cond CONAIRE JG INTRAFLEX MB-13 circular D=710 mm y 0,8 mm 35 pct figuras, simple pared helic
Precio: 162.34
Fabricación y suministro de conductos CONAIRE JG INTRAFLEX MB de geometría circular, tipo simple pared helicoidal de acero galvanizado en caliente, calidad del acero DX51D+Z250/275, de 710 mm de diámetro y 0,8 mm de espesor según norma XP E 51- 620, incorpora en su cara interior un aislamiento térmico de espuma elastómera de 13 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3012P005 | ml | TUBO HELICOIDAL GALVA JG INTRAFLEX MB-13x3000 CONAIRE D=710 | 0.34 | 324.48 | 110.32 |
| 4MCO912P010 | u | CODO GALVA 90º SEGMENTADO JG INTRAFLEX MB-13 CONAIRE D=710 | 0.1 | 269.82 | 26.98 |
| 4MCO412P010 | u | CODO GALVA 45º SEGMENTADO JG INTRAFLEX MB-13 CONAIRE D=710 | 0.042 | 162.52 | 6.83 |
| 4MTS912P010 | u | TE SIMPLE GALVA 90º SEGMENTADA JG INTRAFLEX MB-13 CONAIRE D=710 | 0.022 | 258.38 | 5.68 |
| 4MRC12P054 | u | REDUCCION CONCENTRICA GALVA SEGMENTADA JG INTRAFLEX MB-13 CONAIRE D=800/710 | 0.031 | 221.98 | 6.88 |
| 4MME12P010 | u | MANGUITO DE UNION GALVA SEGMENTADO JG INTRAFLEX MB-13 CONAIRE D=710 | 0.155 | 36.44 | 5.65 |
|  |  | Total |  |  | 162.34 |

**CCCIFP1371045** ml Cond CONAIRE JG INTRAFLEX MB-13 circular D=710 mm y 0,8 mm 45 pct figuras, simple pared helic
Precio: 177.05
Fabricación y suministro de conductos CONAIRE JG INTRAFLEX MB de geometría circular, tipo simple pared helicoidal de acero galvanizado en caliente, calidad del acero DX51D+Z250/275, de 710 mm de diámetro y 0,8 mm de espesor según norma XP E 51- 620, incorpora en su cara interior un aislamiento térmico de espuma elastómera de 13 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3012P005 | ml | TUBO HELICOIDAL GALVA JG INTRAFLEX MB-13x3000 CONAIRE D=710 | 0.34 | 324.48 | 110.32 |
| 4MCO912P010 | u | CODO GALVA 90º SEGMENTADO JG INTRAFLEX MB-13 CONAIRE D=710 | 0.129 | 269.82 | 34.81 |
| 4MCO412P010 | u | CODO GALVA 45º SEGMENTADO JG INTRAFLEX MB-13 CONAIRE D=710 | 0.054 | 162.52 | 8.78 |
| 4MTS912P010 | u | TE SIMPLE GALVA 90º SEGMENTADA JG INTRAFLEX MB-13 CONAIRE D=710 | 0.028 | 258.38 | 7.23 |
| 4MRC12P054 | u | REDUCCION CONCENTRICA GALVA SEGMENTADA JG INTRAFLEX MB-13 CONAIRE D=800/710 | 0.039 | 221.98 | 8.66 |
| 4MME12P010 | u | MANGUITO DE UNION GALVA SEGMENTADO JG INTRAFLEX MB-13 CONAIRE D=710 | 0.199 | 36.44 | 7.25 |
|  |  | Total |  |  | 177.05 |

**CCCIFP1371055** ml Cond CONAIRE JG INTRAFLEX MB-13 circular D=710 mm y 0,8 mm 55 pct figuras, simple pared helic
Precio: 192
Fabricación y suministro de conductos CONAIRE JG INTRAFLEX MB de geometría circular, tipo simple pared helicoidal de acero galvanizado en caliente, calidad del acero DX51D+Z250/275, de 710 mm de diámetro y 0,8 mm de espesor según norma XP E 51- 620, incorpora en su cara interior un aislamiento térmico de espuma elastómera de 13 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3012P005 | ml | TUBO HELICOIDAL GALVA JG INTRAFLEX MB-13x3000 CONAIRE D=710 | 0.34 | 324.48 | 110.32 |
| 4MCO912P010 | u | CODO GALVA 90º SEGMENTADO JG INTRAFLEX MB-13 CONAIRE D=710 | 0.157 | 269.82 | 42.36 |
| 4MCO412P010 | u | CODO GALVA 45º SEGMENTADO JG INTRAFLEX MB-13 CONAIRE D=710 | 0.066 | 162.52 | 10.73 |
| 4MTS912P010 | u | TE SIMPLE GALVA 90º SEGMENTADA JG INTRAFLEX MB-13 CONAIRE D=710 | 0.035 | 258.38 | 9.04 |
| 4MRC12P054 | u | REDUCCION CONCENTRICA GALVA SEGMENTADA JG INTRAFLEX MB-13 CONAIRE D=800/710 | 0.048 | 221.98 | 10.66 |
| 4MME12P010 | u | MANGUITO DE UNION GALVA SEGMENTADO JG INTRAFLEX MB-13 CONAIRE D=710 | 0.244 | 36.44 | 8.89 |
|  |  | Total |  |  | 192 |

###### CCCIFP13800 Intraflex MB 13 D=800 mm

**CCCIFP1380015** ml Cond CONAIRE JG INTRAFLEX MB-13 circular D=800 mm y 0,8 mm 15 pct figuras, simple pared helic
Precio: 165.04
Fabricación y suministro de conductos CONAIRE JG INTRAFLEX MB de geometría circular, tipo simple pared helicoidal de acero galvanizado en caliente, calidad del acero DX51D+Z250/275, de 800 mm de diámetro y 0,8 mm de espesor según norma XP E 51- 620, incorpora en su cara interior un aislamiento térmico de espuma elastómera de 13 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3012P006 | ml | TUBO HELICOIDAL GALVA JG INTRAFLEX MB-13x3000 CONAIRE D=800 | 0.34 | 400.67 | 136.23 |
| 4MCO912P011 | u | CODO GALVA 90º SEGMENTADO JG INTRAFLEX MB-13 CONAIRE D=800 | 0.043 | 378.49 | 16.28 |
| 4MCO412P011 | u | CODO GALVA 45º SEGMENTADO JG INTRAFLEX MB-13 CONAIRE D=800 | 0.018 | 219.32 | 3.95 |
| 4MTS912P011 | u | TE SIMPLE GALVA 90º SEGMENTADA JG INTRAFLEX MB-13 CONAIRE D=800 | 0.009 | 340.48 | 3.06 |
| 4MRC12P054 | u | REDUCCION CONCENTRICA GALVA SEGMENTADA JG INTRAFLEX MB-13 CONAIRE D=800/710 | 0.013 | 221.98 | 2.89 |
| 4MME12P011 | u | MANGUITO DE UNION GALVA SEGMENTADO JG INTRAFLEX MB-13 CONAIRE D=800 | 0.066 | 39.8 | 2.63 |
|  |  | Total |  |  | 165.04 |

**CCCIFP1380025** ml Cond CONAIRE JG INTRAFLEX MB-13 circular D=800 mm y 0,8 mm 25 pct figuras, simple pared helic
Precio: 184.43
Fabricación y suministro de conductos CONAIRE JG INTRAFLEX MB de geometría circular, tipo simple pared helicoidal de acero galvanizado en caliente, calidad del acero DX51D+Z250/275, de 800 mm de diámetro y 0,8 mm de espesor según norma XP E 51- 620, incorpora en su cara interior un aislamiento térmico de espuma elastómera de 13 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3012P006 | ml | TUBO HELICOIDAL GALVA JG INTRAFLEX MB-13x3000 CONAIRE D=800 | 0.34 | 400.67 | 136.23 |
| 4MCO912P011 | u | CODO GALVA 90º SEGMENTADO JG INTRAFLEX MB-13 CONAIRE D=800 | 0.071 | 378.49 | 26.87 |
| 4MCO412P011 | u | CODO GALVA 45º SEGMENTADO JG INTRAFLEX MB-13 CONAIRE D=800 | 0.03 | 219.32 | 6.58 |
| 4MTS912P011 | u | TE SIMPLE GALVA 90º SEGMENTADA JG INTRAFLEX MB-13 CONAIRE D=800 | 0.016 | 340.48 | 5.45 |
| 4MRC12P054 | u | REDUCCION CONCENTRICA GALVA SEGMENTADA JG INTRAFLEX MB-13 CONAIRE D=800/710 | 0.022 | 221.98 | 4.88 |
| 4MME12P011 | u | MANGUITO DE UNION GALVA SEGMENTADO JG INTRAFLEX MB-13 CONAIRE D=800 | 0.111 | 39.8 | 4.42 |
|  |  | Total |  |  | 184.43 |

**CCCIFP1380035** ml Cond CONAIRE JG INTRAFLEX MB-13 circular D=800 mm y 0,8 mm 35 pct figuras, simple pared helic
Precio: 203.83
Fabricación y suministro de conductos CONAIRE JG INTRAFLEX MB de geometría circular, tipo simple pared helicoidal de acero galvanizado en caliente, calidad del acero DX51D+Z250/275, de 800 mm de diámetro y 0,8 mm de espesor según norma XP E 51- 620, incorpora en su cara interior un aislamiento térmico de espuma elastómera de 13 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3012P006 | ml | TUBO HELICOIDAL GALVA JG INTRAFLEX MB-13x3000 CONAIRE D=800 | 0.34 | 400.67 | 136.23 |
| 4MCO912P011 | u | CODO GALVA 90º SEGMENTADO JG INTRAFLEX MB-13 CONAIRE D=800 | 0.1 | 378.49 | 37.85 |
| 4MCO412P011 | u | CODO GALVA 45º SEGMENTADO JG INTRAFLEX MB-13 CONAIRE D=800 | 0.042 | 219.32 | 9.21 |
| 4MTS912P011 | u | TE SIMPLE GALVA 90º SEGMENTADA JG INTRAFLEX MB-13 CONAIRE D=800 | 0.022 | 340.48 | 7.49 |
| 4MRC12P054 | u | REDUCCION CONCENTRICA GALVA SEGMENTADA JG INTRAFLEX MB-13 CONAIRE D=800/710 | 0.031 | 221.98 | 6.88 |
| 4MME12P011 | u | MANGUITO DE UNION GALVA SEGMENTADO JG INTRAFLEX MB-13 CONAIRE D=800 | 0.155 | 39.8 | 6.17 |
|  |  | Total |  |  | 203.83 |

**CCCIFP1380045** ml Cond CONAIRE JG INTRAFLEX MB-13 circular D=800 mm y 0,8 mm 45 pct figuras, simple pared helic
Precio: 223.01
Fabricación y suministro de conductos CONAIRE JG INTRAFLEX MB de geometría circular, tipo simple pared helicoidal de acero galvanizado en caliente, calidad del acero DX51D+Z250/275, de 800 mm de diámetro y 0,8 mm de espesor según norma XP E 51- 620, incorpora en su cara interior un aislamiento térmico de espuma elastómera de 13 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3012P006 | ml | TUBO HELICOIDAL GALVA JG INTRAFLEX MB-13x3000 CONAIRE D=800 | 0.34 | 400.67 | 136.23 |
| 4MCO912P011 | u | CODO GALVA 90º SEGMENTADO JG INTRAFLEX MB-13 CONAIRE D=800 | 0.129 | 378.49 | 48.83 |
| 4MCO412P011 | u | CODO GALVA 45º SEGMENTADO JG INTRAFLEX MB-13 CONAIRE D=800 | 0.054 | 219.32 | 11.84 |
| 4MTS912P011 | u | TE SIMPLE GALVA 90º SEGMENTADA JG INTRAFLEX MB-13 CONAIRE D=800 | 0.028 | 340.48 | 9.53 |
| 4MRC12P054 | u | REDUCCION CONCENTRICA GALVA SEGMENTADA JG INTRAFLEX MB-13 CONAIRE D=800/710 | 0.039 | 221.98 | 8.66 |
| 4MME12P011 | u | MANGUITO DE UNION GALVA SEGMENTADO JG INTRAFLEX MB-13 CONAIRE D=800 | 0.199 | 39.8 | 7.92 |
|  |  | Total |  |  | 223.01 |

**CCCIFP1380055** ml Cond CONAIRE JG INTRAFLEX MB-13 circular D=800 mm y 0,8 mm 55 pct figuras, simple pared helic
Precio: 242.42
Fabricación y suministro de conductos CONAIRE JG INTRAFLEX MB de geometría circular, tipo simple pared helicoidal de acero galvanizado en caliente, calidad del acero DX51D+Z250/275, de 800 mm de diámetro y 0,8 mm de espesor según norma XP E 51- 620, incorpora en su cara interior un aislamiento térmico de espuma elastómera de 13 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3012P006 | ml | TUBO HELICOIDAL GALVA JG INTRAFLEX MB-13x3000 CONAIRE D=800 | 0.34 | 400.67 | 136.23 |
| 4MCO912P011 | u | CODO GALVA 90º SEGMENTADO JG INTRAFLEX MB-13 CONAIRE D=800 | 0.157 | 378.49 | 59.42 |
| 4MCO412P011 | u | CODO GALVA 45º SEGMENTADO JG INTRAFLEX MB-13 CONAIRE D=800 | 0.066 | 219.32 | 14.48 |
| 4MTS912P011 | u | TE SIMPLE GALVA 90º SEGMENTADA JG INTRAFLEX MB-13 CONAIRE D=800 | 0.035 | 340.48 | 11.92 |
| 4MRC12P054 | u | REDUCCION CONCENTRICA GALVA SEGMENTADA JG INTRAFLEX MB-13 CONAIRE D=800/710 | 0.048 | 221.98 | 10.66 |
| 4MME12P011 | u | MANGUITO DE UNION GALVA SEGMENTADO JG INTRAFLEX MB-13 CONAIRE D=800 | 0.244 | 39.8 | 9.71 |
|  |  | Total |  |  | 242.42 |

###### 04010302020103 Espesor 19 mm

###### CCCIFP19250 Intraflex MB 19 D=250 mm

**CCCIFP1925015** ml Cond CONAIRE JG INTRAFLEX MB-19 circular D=250 mm y 0,5 mm 15 pct figuras, simple pared helic
Precio: 47.69
Fabricación y suministro de conductos CONAIRE JG INTRAFLEX MB de geometría circular, tipo simple pared helicoidal de acero galvanizado en caliente, calidad del acero DX51D+Z250/275, de 250 mm de diámetro y 0,5 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1520P001 | ml | TUBO HELICOIDAL GALVA JG INTRAFLEX MB-19x1500 CONAIRE D=250 | 0.667 | 63.31 | 42.23 |
| 4MCO920P001 | u | CODO GALVA 90º SEGMENTADO JG INTRAFLEX MB-19 CONAIRE D=250 | 0.043 | 58.34 | 2.51 |
| 4MCO420P001 | u | CODO GALVA 45º SEGMENTADO JG INTRAFLEX MB-19 CONAIRE D=250 | 0.018 | 40.76 | 0.73 |
| 4MTS920P001 | u | TE SIMPLE GALVA 90º SEGMENTADA JG INTRAFLEX MB-19 CONAIRE D=250 | 0.009 | 63.66 | 0.57 |
| 4MRC20P001 | u | REDUCCION CONCENTRICA GALVA SEGMENTADA JG INTRAFLEX MB-19 CONAIRE D=300/250 | 0.013 | 55.06 | 0.72 |
| 4MME20P001 | u | MANGUITO DE UNION GALVA SEGMENTADO JG INTRAFLEX MB-19 CONAIRE D=250 | 0.066 | 14.13 | 0.93 |
|  |  | Total |  |  | 47.69 |

**CCCIFP1925025** ml Cond CONAIRE JG INTRAFLEX MB-19 circular D=250 mm y 0,5 mm 25 pct figuras, simple pared helic
Precio: 51.39
Fabricación y suministro de conductos CONAIRE JG INTRAFLEX MB de geometría circular, tipo simple pared helicoidal de acero galvanizado en caliente, calidad del acero DX51D+Z250/275, de 250 mm de diámetro y 0,5 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1520P001 | ml | TUBO HELICOIDAL GALVA JG INTRAFLEX MB-19x1500 CONAIRE D=250 | 0.667 | 63.31 | 42.23 |
| 4MCO920P001 | u | CODO GALVA 90º SEGMENTADO JG INTRAFLEX MB-19 CONAIRE D=250 | 0.071 | 58.34 | 4.14 |
| 4MCO420P001 | u | CODO GALVA 45º SEGMENTADO JG INTRAFLEX MB-19 CONAIRE D=250 | 0.03 | 40.76 | 1.22 |
| 4MTS920P001 | u | TE SIMPLE GALVA 90º SEGMENTADA JG INTRAFLEX MB-19 CONAIRE D=250 | 0.016 | 63.66 | 1.02 |
| 4MRC20P001 | u | REDUCCION CONCENTRICA GALVA SEGMENTADA JG INTRAFLEX MB-19 CONAIRE D=300/250 | 0.022 | 55.06 | 1.21 |
| 4MME20P001 | u | MANGUITO DE UNION GALVA SEGMENTADO JG INTRAFLEX MB-19 CONAIRE D=250 | 0.111 | 14.13 | 1.57 |
|  |  | Total |  |  | 51.39 |

**CCCIFP1925035** ml Cond CONAIRE JG INTRAFLEX MB-19 circular D=250 mm y 0,5 mm 35 pct figuras, simple pared helic
Precio: 55.07
Fabricación y suministro de conductos CONAIRE JG INTRAFLEX MB de geometría circular, tipo simple pared helicoidal de acero galvanizado en caliente, calidad del acero DX51D+Z250/275, de 250 mm de diámetro y 0,5 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1520P001 | ml | TUBO HELICOIDAL GALVA JG INTRAFLEX MB-19x1500 CONAIRE D=250 | 0.667 | 63.31 | 42.23 |
| 4MCO920P001 | u | CODO GALVA 90º SEGMENTADO JG INTRAFLEX MB-19 CONAIRE D=250 | 0.1 | 58.34 | 5.83 |
| 4MCO420P001 | u | CODO GALVA 45º SEGMENTADO JG INTRAFLEX MB-19 CONAIRE D=250 | 0.042 | 40.76 | 1.71 |
| 4MTS920P001 | u | TE SIMPLE GALVA 90º SEGMENTADA JG INTRAFLEX MB-19 CONAIRE D=250 | 0.022 | 63.66 | 1.40 |
| 4MRC20P001 | u | REDUCCION CONCENTRICA GALVA SEGMENTADA JG INTRAFLEX MB-19 CONAIRE D=300/250 | 0.031 | 55.06 | 1.71 |
| 4MME20P001 | u | MANGUITO DE UNION GALVA SEGMENTADO JG INTRAFLEX MB-19 CONAIRE D=250 | 0.155 | 14.13 | 2.19 |
|  |  | Total |  |  | 55.07 |

**CCCIFP1925045** ml Cond CONAIRE JG INTRAFLEX MB-19 circular D=250 mm y 0,5 mm 45 pct figuras, simple pared helic
Precio: 58.7
Fabricación y suministro de conductos CONAIRE JG INTRAFLEX MB de geometría circular, tipo simple pared helicoidal de acero galvanizado en caliente, calidad del acero DX51D+Z250/275, de 250 mm de diámetro y 0,5 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1520P001 | ml | TUBO HELICOIDAL GALVA JG INTRAFLEX MB-19x1500 CONAIRE D=250 | 0.667 | 63.31 | 42.23 |
| 4MCO920P001 | u | CODO GALVA 90º SEGMENTADO JG INTRAFLEX MB-19 CONAIRE D=250 | 0.129 | 58.34 | 7.53 |
| 4MCO420P001 | u | CODO GALVA 45º SEGMENTADO JG INTRAFLEX MB-19 CONAIRE D=250 | 0.054 | 40.76 | 2.20 |
| 4MTS920P001 | u | TE SIMPLE GALVA 90º SEGMENTADA JG INTRAFLEX MB-19 CONAIRE D=250 | 0.028 | 63.66 | 1.78 |
| 4MRC20P001 | u | REDUCCION CONCENTRICA GALVA SEGMENTADA JG INTRAFLEX MB-19 CONAIRE D=300/250 | 0.039 | 55.06 | 2.15 |
| 4MME20P001 | u | MANGUITO DE UNION GALVA SEGMENTADO JG INTRAFLEX MB-19 CONAIRE D=250 | 0.199 | 14.13 | 2.81 |
|  |  | Total |  |  | 58.7 |

**CCCIFP1925055** ml Cond CONAIRE JG INTRAFLEX MB-19 circular D=250 mm y 0,5 mm 55 pct figuras, simple pared helic
Precio: 62.4
Fabricación y suministro de conductos CONAIRE JG INTRAFLEX MB de geometría circular, tipo simple pared helicoidal de acero galvanizado en caliente, calidad del acero DX51D+Z250/275, de 250 mm de diámetro y 0,5 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1520P001 | ml | TUBO HELICOIDAL GALVA JG INTRAFLEX MB-19x1500 CONAIRE D=250 | 0.667 | 63.31 | 42.23 |
| 4MCO920P001 | u | CODO GALVA 90º SEGMENTADO JG INTRAFLEX MB-19 CONAIRE D=250 | 0.157 | 58.34 | 9.16 |
| 4MCO420P001 | u | CODO GALVA 45º SEGMENTADO JG INTRAFLEX MB-19 CONAIRE D=250 | 0.066 | 40.76 | 2.69 |
| 4MTS920P001 | u | TE SIMPLE GALVA 90º SEGMENTADA JG INTRAFLEX MB-19 CONAIRE D=250 | 0.035 | 63.66 | 2.23 |
| 4MRC20P001 | u | REDUCCION CONCENTRICA GALVA SEGMENTADA JG INTRAFLEX MB-19 CONAIRE D=300/250 | 0.048 | 55.06 | 2.64 |
| 4MME20P001 | u | MANGUITO DE UNION GALVA SEGMENTADO JG INTRAFLEX MB-19 CONAIRE D=250 | 0.244 | 14.13 | 3.45 |
|  |  | Total |  |  | 62.4 |

###### CCCIFP19300 Intraflex MB 19 D=300 mm

**CCCIFP1930015** ml Cond CONAIRE JG INTRAFLEX MB-19 circular D=300 mm y 0,5 mm 15 pct figuras, simple pared helic
Precio: 55.63
Fabricación y suministro de conductos CONAIRE JG INTRAFLEX MB de geometría circular, tipo simple pared helicoidal de acero galvanizado en caliente, calidad del acero DX51D+Z250/275, de 300 mm de diámetro y 0,5 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1520P002 | ml | TUBO HELICOIDAL GALVA JG INTRAFLEX MB-19x1500 CONAIRE D=300 | 0.667 | 74.15 | 49.46 |
| 4MCO920P002 | u | CODO GALVA 90º SEGMENTADO JG INTRAFLEX MB-19 CONAIRE D=300 | 0.043 | 64.76 | 2.78 |
| 4MCO420P002 | u | CODO GALVA 45º SEGMENTADO JG INTRAFLEX MB-19 CONAIRE D=300 | 0.018 | 44.12 | 0.79 |
| 4MTS920P002 | u | TE SIMPLE GALVA 90º SEGMENTADA JG INTRAFLEX MB-19 CONAIRE D=300 | 0.009 | 66.33 | 0.60 |
| 4MRC20P003 | u | REDUCCION CONCENTRICA GALVA SEGMENTADA JG INTRAFLEX MB-19 CONAIRE D=355/300 | 0.013 | 63.11 | 0.82 |
| 4MME20P002 | u | MANGUITO DE UNION GALVA SEGMENTADO JG INTRAFLEX MB-19 CONAIRE D=300 | 0.066 | 17.89 | 1.18 |
|  |  | Total |  |  | 55.63 |

**CCCIFP1930025** ml Cond CONAIRE JG INTRAFLEX MB-19 circular D=300 mm y 0,5 mm 25 pct figuras, simple pared helic
Precio: 59.82
Fabricación y suministro de conductos CONAIRE JG INTRAFLEX MB de geometría circular, tipo simple pared helicoidal de acero galvanizado en caliente, calidad del acero DX51D+Z250/275, de 300 mm de diámetro y 0,5 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1520P002 | ml | TUBO HELICOIDAL GALVA JG INTRAFLEX MB-19x1500 CONAIRE D=300 | 0.667 | 74.15 | 49.46 |
| 4MCO920P002 | u | CODO GALVA 90º SEGMENTADO JG INTRAFLEX MB-19 CONAIRE D=300 | 0.071 | 64.76 | 4.60 |
| 4MCO420P002 | u | CODO GALVA 45º SEGMENTADO JG INTRAFLEX MB-19 CONAIRE D=300 | 0.03 | 44.12 | 1.32 |
| 4MTS920P002 | u | TE SIMPLE GALVA 90º SEGMENTADA JG INTRAFLEX MB-19 CONAIRE D=300 | 0.016 | 66.33 | 1.06 |
| 4MRC20P003 | u | REDUCCION CONCENTRICA GALVA SEGMENTADA JG INTRAFLEX MB-19 CONAIRE D=355/300 | 0.022 | 63.11 | 1.39 |
| 4MME20P002 | u | MANGUITO DE UNION GALVA SEGMENTADO JG INTRAFLEX MB-19 CONAIRE D=300 | 0.111 | 17.89 | 1.99 |
|  |  | Total |  |  | 59.82 |

**CCCIFP1930035** ml Cond CONAIRE JG INTRAFLEX MB-19 circular D=300 mm y 0,5 mm 35 pct figuras, simple pared helic
Precio: 63.98
Fabricación y suministro de conductos CONAIRE JG INTRAFLEX MB de geometría circular, tipo simple pared helicoidal de acero galvanizado en caliente, calidad del acero DX51D+Z250/275, de 300 mm de diámetro y 0,5 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1520P002 | ml | TUBO HELICOIDAL GALVA JG INTRAFLEX MB-19x1500 CONAIRE D=300 | 0.667 | 74.15 | 49.46 |
| 4MCO920P002 | u | CODO GALVA 90º SEGMENTADO JG INTRAFLEX MB-19 CONAIRE D=300 | 0.1 | 64.76 | 6.48 |
| 4MCO420P002 | u | CODO GALVA 45º SEGMENTADO JG INTRAFLEX MB-19 CONAIRE D=300 | 0.042 | 44.12 | 1.85 |
| 4MTS920P002 | u | TE SIMPLE GALVA 90º SEGMENTADA JG INTRAFLEX MB-19 CONAIRE D=300 | 0.022 | 66.33 | 1.46 |
| 4MRC20P003 | u | REDUCCION CONCENTRICA GALVA SEGMENTADA JG INTRAFLEX MB-19 CONAIRE D=355/300 | 0.031 | 63.11 | 1.96 |
| 4MME20P002 | u | MANGUITO DE UNION GALVA SEGMENTADO JG INTRAFLEX MB-19 CONAIRE D=300 | 0.155 | 17.89 | 2.77 |
|  |  | Total |  |  | 63.98 |

**CCCIFP1930045** ml Cond CONAIRE JG INTRAFLEX MB-19 circular D=300 mm y 0,5 mm 45 pct figuras, simple pared helic
Precio: 68.07
Fabricación y suministro de conductos CONAIRE JG INTRAFLEX MB de geometría circular, tipo simple pared helicoidal de acero galvanizado en caliente, calidad del acero DX51D+Z250/275, de 300 mm de diámetro y 0,5 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1520P002 | ml | TUBO HELICOIDAL GALVA JG INTRAFLEX MB-19x1500 CONAIRE D=300 | 0.667 | 74.15 | 49.46 |
| 4MCO920P002 | u | CODO GALVA 90º SEGMENTADO JG INTRAFLEX MB-19 CONAIRE D=300 | 0.129 | 64.76 | 8.35 |
| 4MCO420P002 | u | CODO GALVA 45º SEGMENTADO JG INTRAFLEX MB-19 CONAIRE D=300 | 0.054 | 44.12 | 2.38 |
| 4MTS920P002 | u | TE SIMPLE GALVA 90º SEGMENTADA JG INTRAFLEX MB-19 CONAIRE D=300 | 0.028 | 66.33 | 1.86 |
| 4MRC20P003 | u | REDUCCION CONCENTRICA GALVA SEGMENTADA JG INTRAFLEX MB-19 CONAIRE D=355/300 | 0.039 | 63.11 | 2.46 |
| 4MME20P002 | u | MANGUITO DE UNION GALVA SEGMENTADO JG INTRAFLEX MB-19 CONAIRE D=300 | 0.199 | 17.89 | 3.56 |
|  |  | Total |  |  | 68.07 |

**CCCIFP1930055** ml Cond CONAIRE JG INTRAFLEX MB-19 circular D=300 mm y 0,5 mm 55 pct figuras, simple pared helic
Precio: 72.26
Fabricación y suministro de conductos CONAIRE JG INTRAFLEX MB de geometría circular, tipo simple pared helicoidal de acero galvanizado en caliente, calidad del acero DX51D+Z250/275, de 300 mm de diámetro y 0,5 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1520P002 | ml | TUBO HELICOIDAL GALVA JG INTRAFLEX MB-19x1500 CONAIRE D=300 | 0.667 | 74.15 | 49.46 |
| 4MCO920P002 | u | CODO GALVA 90º SEGMENTADO JG INTRAFLEX MB-19 CONAIRE D=300 | 0.157 | 64.76 | 10.17 |
| 4MCO420P002 | u | CODO GALVA 45º SEGMENTADO JG INTRAFLEX MB-19 CONAIRE D=300 | 0.066 | 44.12 | 2.91 |
| 4MTS920P002 | u | TE SIMPLE GALVA 90º SEGMENTADA JG INTRAFLEX MB-19 CONAIRE D=300 | 0.035 | 66.33 | 2.32 |
| 4MRC20P003 | u | REDUCCION CONCENTRICA GALVA SEGMENTADA JG INTRAFLEX MB-19 CONAIRE D=355/300 | 0.048 | 63.11 | 3.03 |
| 4MME20P002 | u | MANGUITO DE UNION GALVA SEGMENTADO JG INTRAFLEX MB-19 CONAIRE D=300 | 0.244 | 17.89 | 4.37 |
|  |  | Total |  |  | 72.26 |

###### CCCIFP19355 Intraflex MB 19 D=355 mm

**CCCIFP1935515** ml Cond CONAIRE JG INTRAFLEX MB-19 circular D=355 mm y 0,6mm 15 pct figuras, simple pared helic
Precio: 69.53
Fabricación y suministro de conductos CONAIRE JG INTRAFLEX MB de geometría circular, tipo simple pared helicoidal de acero galvanizado en caliente, calidad del acero DX51D+Z250/275, de 355 mm de diámetro y 0,6 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1520P003 | ml | TUBO HELICOIDAL GALVA JG INTRAFLEX MB-19x1500 CONAIRE D=355 | 0.667 | 92.09 | 61.42 |
| 4MCO920P003 | u | CODO GALVA 90º SEGMENTADO JG INTRAFLEX MB-19 CONAIRE D=355 | 0.043 | 89.54 | 3.85 |
| 4MCO420P003 | u | CODO GALVA 45º SEGMENTADO JG INTRAFLEX MB-19 CONAIRE D=355 | 0.018 | 58.19 | 1.05 |
| 4MTS920P003 | u | TE SIMPLE GALVA 90º SEGMENTADA JG INTRAFLEX MB-19 CONAIRE D=355 | 0.009 | 91.57 | 0.82 |
| 4MRC20P006 | u | REDUCCION CONCENTRICA GALVA SEGMENTADA JG INTRAFLEX MB-19 CONAIRE D=400/355 | 0.013 | 81.87 | 1.06 |
| 4MME20P003 | u | MANGUITO DE UNION GALVA SEGMENTADO JG INTRAFLEX MB-19 CONAIRE D=355 | 0.066 | 20.08 | 1.33 |
|  |  | Total |  |  | 69.53 |

**CCCIFP1935525** ml Cond CONAIRE JG INTRAFLEX MB-19 circular D=355 mm y 0,6mm 25 pct figuras, simple pared helic
Precio: 75.03
Fabricación y suministro de conductos CONAIRE JG INTRAFLEX MB de geometría circular, tipo simple pared helicoidal de acero galvanizado en caliente, calidad del acero DX51D+Z250/275, de 355 mm de diámetro y 0,6 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1520P003 | ml | TUBO HELICOIDAL GALVA JG INTRAFLEX MB-19x1500 CONAIRE D=355 | 0.667 | 92.09 | 61.42 |
| 4MCO920P003 | u | CODO GALVA 90º SEGMENTADO JG INTRAFLEX MB-19 CONAIRE D=355 | 0.071 | 89.54 | 6.36 |
| 4MCO420P003 | u | CODO GALVA 45º SEGMENTADO JG INTRAFLEX MB-19 CONAIRE D=355 | 0.03 | 58.19 | 1.75 |
| 4MTS920P003 | u | TE SIMPLE GALVA 90º SEGMENTADA JG INTRAFLEX MB-19 CONAIRE D=355 | 0.016 | 91.57 | 1.47 |
| 4MRC20P006 | u | REDUCCION CONCENTRICA GALVA SEGMENTADA JG INTRAFLEX MB-19 CONAIRE D=400/355 | 0.022 | 81.87 | 1.80 |
| 4MME20P003 | u | MANGUITO DE UNION GALVA SEGMENTADO JG INTRAFLEX MB-19 CONAIRE D=355 | 0.111 | 20.08 | 2.23 |
|  |  | Total |  |  | 75.03 |

**CCCIFP1935535** ml Cond CONAIRE JG INTRAFLEX MB-19 circular D=355 mm y 0,6mm 35 pct figuras, simple pared helic
Precio: 80.47
Fabricación y suministro de conductos CONAIRE JG INTRAFLEX MB de geometría circular, tipo simple pared helicoidal de acero galvanizado en caliente, calidad del acero DX51D+Z250/275, de 355 mm de diámetro y 0,6 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1520P003 | ml | TUBO HELICOIDAL GALVA JG INTRAFLEX MB-19x1500 CONAIRE D=355 | 0.667 | 92.09 | 61.42 |
| 4MCO920P003 | u | CODO GALVA 90º SEGMENTADO JG INTRAFLEX MB-19 CONAIRE D=355 | 0.1 | 89.54 | 8.95 |
| 4MCO420P003 | u | CODO GALVA 45º SEGMENTADO JG INTRAFLEX MB-19 CONAIRE D=355 | 0.042 | 58.19 | 2.44 |
| 4MTS920P003 | u | TE SIMPLE GALVA 90º SEGMENTADA JG INTRAFLEX MB-19 CONAIRE D=355 | 0.022 | 91.57 | 2.01 |
| 4MRC20P006 | u | REDUCCION CONCENTRICA GALVA SEGMENTADA JG INTRAFLEX MB-19 CONAIRE D=400/355 | 0.031 | 81.87 | 2.54 |
| 4MME20P003 | u | MANGUITO DE UNION GALVA SEGMENTADO JG INTRAFLEX MB-19 CONAIRE D=355 | 0.155 | 20.08 | 3.11 |
|  |  | Total |  |  | 80.47 |

**CCCIFP1935545** ml Cond CONAIRE JG INTRAFLEX MB-19 circular D=355 mm y 0,6mm 45 pct figuras, simple pared helic
Precio: 85.86
Fabricación y suministro de conductos CONAIRE JG INTRAFLEX MB de geometría circular, tipo simple pared helicoidal de acero galvanizado en caliente, calidad del acero DX51D+Z250/275, de 355 mm de diámetro y 0,6 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1520P003 | ml | TUBO HELICOIDAL GALVA JG INTRAFLEX MB-19x1500 CONAIRE D=355 | 0.667 | 92.09 | 61.42 |
| 4MCO920P003 | u | CODO GALVA 90º SEGMENTADO JG INTRAFLEX MB-19 CONAIRE D=355 | 0.129 | 89.54 | 11.55 |
| 4MCO420P003 | u | CODO GALVA 45º SEGMENTADO JG INTRAFLEX MB-19 CONAIRE D=355 | 0.054 | 58.19 | 3.14 |
| 4MTS920P003 | u | TE SIMPLE GALVA 90º SEGMENTADA JG INTRAFLEX MB-19 CONAIRE D=355 | 0.028 | 91.57 | 2.56 |
| 4MRC20P006 | u | REDUCCION CONCENTRICA GALVA SEGMENTADA JG INTRAFLEX MB-19 CONAIRE D=400/355 | 0.039 | 81.87 | 3.19 |
| 4MME20P003 | u | MANGUITO DE UNION GALVA SEGMENTADO JG INTRAFLEX MB-19 CONAIRE D=355 | 0.199 | 20.08 | 4.00 |
|  |  | Total |  |  | 85.86 |

**CCCIFP1935555** ml Cond CONAIRE JG INTRAFLEX MB-19 circular D=355 mm y 0,6mm 55 pct figuras, simple pared helic
Precio: 91.35
Fabricación y suministro de conductos CONAIRE JG INTRAFLEX MB de geometría circular, tipo simple pared helicoidal de acero galvanizado en caliente, calidad del acero DX51D+Z250/275, de 355 mm de diámetro y 0,6 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1520P003 | ml | TUBO HELICOIDAL GALVA JG INTRAFLEX MB-19x1500 CONAIRE D=355 | 0.667 | 92.09 | 61.42 |
| 4MCO920P003 | u | CODO GALVA 90º SEGMENTADO JG INTRAFLEX MB-19 CONAIRE D=355 | 0.157 | 89.54 | 14.06 |
| 4MCO420P003 | u | CODO GALVA 45º SEGMENTADO JG INTRAFLEX MB-19 CONAIRE D=355 | 0.066 | 58.19 | 3.84 |
| 4MTS920P003 | u | TE SIMPLE GALVA 90º SEGMENTADA JG INTRAFLEX MB-19 CONAIRE D=355 | 0.035 | 91.57 | 3.20 |
| 4MRC20P006 | u | REDUCCION CONCENTRICA GALVA SEGMENTADA JG INTRAFLEX MB-19 CONAIRE D=400/355 | 0.048 | 81.87 | 3.93 |
| 4MME20P003 | u | MANGUITO DE UNION GALVA SEGMENTADO JG INTRAFLEX MB-19 CONAIRE D=355 | 0.244 | 20.08 | 4.90 |
|  |  | Total |  |  | 91.35 |

###### CCCIFP19400 Intraflex MB 19 D=400 mm

**CCCIFP1940015** ml Cond CONAIRE JG INTRAFLEX MB-19 circular D=400 mm y 0,6 mm 15 pct figuras, simple pared helic
Precio: 78.42
Fabricación y suministro de conductos CONAIRE JG INTRAFLEX MB de geometría circular, tipo simple pared helicoidal de acero galvanizado en caliente, calidad del acero DX51D+Z250/275, de 400 mm de diámetro y 0,6 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1520P004 | ml | TUBO HELICOIDAL GALVA JG INTRAFLEX MB-19x1500 CONAIRE D=400 | 0.667 | 103.19 | 68.83 |
| 4MCO920P004 | u | CODO GALVA 90º SEGMENTADO JG INTRAFLEX MB-19 CONAIRE D=400 | 0.043 | 108.01 | 4.64 |
| 4MCO420P004 | u | CODO GALVA 45º SEGMENTADO JG INTRAFLEX MB-19 CONAIRE D=400 | 0.018 | 69.42 | 1.25 |
| 4MTS920P004 | u | TE SIMPLE GALVA 90º SEGMENTADA JG INTRAFLEX MB-19 CONAIRE D=400 | 0.009 | 111.52 | 1.00 |
| 4MRC20P010 | u | REDUCCION CONCENTRICA GALVA SEGMENTADA JG INTRAFLEX MB-19 CONAIRE D=450/400 | 0.013 | 92.5 | 1.20 |
| 4MME20P004 | u | MANGUITO DE UNION GALVA SEGMENTADO JG INTRAFLEX MB-19 CONAIRE D=400 | 0.066 | 22.79 | 1.50 |
|  |  | Total |  |  | 78.42 |

**CCCIFP1940025** ml Cond CONAIRE JG INTRAFLEX MB-19 circular D=400 mm y 0,6 mm 25 pct figuras, simple pared helic
Precio: 84.93
Fabricación y suministro de conductos CONAIRE JG INTRAFLEX MB de geometría circular, tipo simple pared helicoidal de acero galvanizado en caliente, calidad del acero DX51D+Z250/275, de 400 mm de diámetro y 0,6 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1520P004 | ml | TUBO HELICOIDAL GALVA JG INTRAFLEX MB-19x1500 CONAIRE D=400 | 0.667 | 103.19 | 68.83 |
| 4MCO920P004 | u | CODO GALVA 90º SEGMENTADO JG INTRAFLEX MB-19 CONAIRE D=400 | 0.071 | 108.01 | 7.67 |
| 4MCO420P004 | u | CODO GALVA 45º SEGMENTADO JG INTRAFLEX MB-19 CONAIRE D=400 | 0.03 | 69.42 | 2.08 |
| 4MTS920P004 | u | TE SIMPLE GALVA 90º SEGMENTADA JG INTRAFLEX MB-19 CONAIRE D=400 | 0.016 | 111.52 | 1.78 |
| 4MRC20P010 | u | REDUCCION CONCENTRICA GALVA SEGMENTADA JG INTRAFLEX MB-19 CONAIRE D=450/400 | 0.022 | 92.5 | 2.04 |
| 4MME20P004 | u | MANGUITO DE UNION GALVA SEGMENTADO JG INTRAFLEX MB-19 CONAIRE D=400 | 0.111 | 22.79 | 2.53 |
|  |  | Total |  |  | 84.93 |

**CCCIFP1940035** ml Cond CONAIRE JG INTRAFLEX MB-19 circular D=400 mm y 0,6 mm 35 pct figuras, simple pared helic
Precio: 91.4
Fabricación y suministro de conductos CONAIRE JG INTRAFLEX MB de geometría circular, tipo simple pared helicoidal de acero galvanizado en caliente, calidad del acero DX51D+Z250/275, de 400 mm de diámetro y 0,6 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1520P004 | ml | TUBO HELICOIDAL GALVA JG INTRAFLEX MB-19x1500 CONAIRE D=400 | 0.667 | 103.19 | 68.83 |
| 4MCO920P004 | u | CODO GALVA 90º SEGMENTADO JG INTRAFLEX MB-19 CONAIRE D=400 | 0.1 | 108.01 | 10.80 |
| 4MCO420P004 | u | CODO GALVA 45º SEGMENTADO JG INTRAFLEX MB-19 CONAIRE D=400 | 0.042 | 69.42 | 2.92 |
| 4MTS920P004 | u | TE SIMPLE GALVA 90º SEGMENTADA JG INTRAFLEX MB-19 CONAIRE D=400 | 0.022 | 111.52 | 2.45 |
| 4MRC20P010 | u | REDUCCION CONCENTRICA GALVA SEGMENTADA JG INTRAFLEX MB-19 CONAIRE D=450/400 | 0.031 | 92.5 | 2.87 |
| 4MME20P004 | u | MANGUITO DE UNION GALVA SEGMENTADO JG INTRAFLEX MB-19 CONAIRE D=400 | 0.155 | 22.79 | 3.53 |
|  |  | Total |  |  | 91.4 |

**CCCIFP1940045** ml Cond CONAIRE JG INTRAFLEX MB-19 circular D=400 mm y 0,6 mm 45 pct figuras, simple pared helic
Precio: 97.78
Fabricación y suministro de conductos CONAIRE JG INTRAFLEX MB de geometría circular, tipo simple pared helicoidal de acero galvanizado en caliente, calidad del acero DX51D+Z250/275, de 400 mm de diámetro y 0,6 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1520P004 | ml | TUBO HELICOIDAL GALVA JG INTRAFLEX MB-19x1500 CONAIRE D=400 | 0.667 | 103.19 | 68.83 |
| 4MCO920P004 | u | CODO GALVA 90º SEGMENTADO JG INTRAFLEX MB-19 CONAIRE D=400 | 0.129 | 108.01 | 13.93 |
| 4MCO420P004 | u | CODO GALVA 45º SEGMENTADO JG INTRAFLEX MB-19 CONAIRE D=400 | 0.054 | 69.42 | 3.75 |
| 4MTS920P004 | u | TE SIMPLE GALVA 90º SEGMENTADA JG INTRAFLEX MB-19 CONAIRE D=400 | 0.028 | 111.52 | 3.12 |
| 4MRC20P010 | u | REDUCCION CONCENTRICA GALVA SEGMENTADA JG INTRAFLEX MB-19 CONAIRE D=450/400 | 0.039 | 92.5 | 3.61 |
| 4MME20P004 | u | MANGUITO DE UNION GALVA SEGMENTADO JG INTRAFLEX MB-19 CONAIRE D=400 | 0.199 | 22.79 | 4.54 |
|  |  | Total |  |  | 97.78 |

**CCCIFP1940055** ml Cond CONAIRE JG INTRAFLEX MB-19 circular D=400 mm y 0,6 mm 55 pct figuras, simple pared helic
Precio: 104.27
Fabricación y suministro de conductos CONAIRE JG INTRAFLEX MB de geometría circular, tipo simple pared helicoidal de acero galvanizado en caliente, calidad del acero DX51D+Z250/275, de 400 mm de diámetro y 0,6 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1520P004 | ml | TUBO HELICOIDAL GALVA JG INTRAFLEX MB-19x1500 CONAIRE D=400 | 0.667 | 103.19 | 68.83 |
| 4MCO920P004 | u | CODO GALVA 90º SEGMENTADO JG INTRAFLEX MB-19 CONAIRE D=400 | 0.157 | 108.01 | 16.96 |
| 4MCO420P004 | u | CODO GALVA 45º SEGMENTADO JG INTRAFLEX MB-19 CONAIRE D=400 | 0.066 | 69.42 | 4.58 |
| 4MTS920P004 | u | TE SIMPLE GALVA 90º SEGMENTADA JG INTRAFLEX MB-19 CONAIRE D=400 | 0.035 | 111.52 | 3.90 |
| 4MRC20P010 | u | REDUCCION CONCENTRICA GALVA SEGMENTADA JG INTRAFLEX MB-19 CONAIRE D=450/400 | 0.048 | 92.5 | 4.44 |
| 4MME20P004 | u | MANGUITO DE UNION GALVA SEGMENTADO JG INTRAFLEX MB-19 CONAIRE D=400 | 0.244 | 22.79 | 5.56 |
|  |  | Total |  |  | 104.27 |

###### CCCIFP19450 Intraflex MB 19 D=450 mm

**CCCIFP1945015** ml Cond CONAIRE JG INTRAFLEX MB-19 circular D=450 mm y 0,6 mm 15 pct figuras, simple pared helic
Precio: 88.2
Fabricación y suministro de conductos CONAIRE JG INTRAFLEX MB de geometría circular, tipo simple pared helicoidal de acero galvanizado en caliente, calidad del acero DX51D+Z250/275, de 455 mm de diámetro y 0,6 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1520P005 | ml | TUBO HELICOIDAL GALVA JG INTRAFLEX MB-19x1500 CONAIRE D=450 | 0.667 | 115.57 | 77.09 |
| 4MCO920P005 | u | CODO GALVA 90º SEGMENTADO JG INTRAFLEX MB-19 CONAIRE D=450 | 0.043 | 128.27 | 5.52 |
| 4MCO420P005 | u | CODO GALVA 45º SEGMENTADO JG INTRAFLEX MB-19 CONAIRE D=450 | 0.018 | 80.75 | 1.45 |
| 4MTS920P005 | u | TE SIMPLE GALVA 90º SEGMENTADA JG INTRAFLEX MB-19 CONAIRE D=450 | 0.009 | 122.11 | 1.10 |
| 4MRC20P015 | u | REDUCCION CONCENTRICA GALVA SEGMENTADA JG INTRAFLEX MB-19 CONAIRE D=500/450 | 0.013 | 109.2 | 1.42 |
| 4MME20P005 | u | MANGUITO DE UNION GALVA SEGMENTADO JG INTRAFLEX MB-19 CONAIRE D=450 | 0.066 | 24.56 | 1.62 |
|  |  | Total |  |  | 88.2 |

**CCCIFP1945025** ml Cond CONAIRE JG INTRAFLEX MB-19 circular D=450 mm y 0,6 mm 25 pct figuras, simple pared helic
Precio: 95.7
Fabricación y suministro de conductos CONAIRE JG INTRAFLEX MB de geometría circular, tipo simple pared helicoidal de acero galvanizado en caliente, calidad del acero DX51D+Z250/275, de 455 mm de diámetro y 0,6 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1520P005 | ml | TUBO HELICOIDAL GALVA JG INTRAFLEX MB-19x1500 CONAIRE D=450 | 0.667 | 115.57 | 77.09 |
| 4MCO920P005 | u | CODO GALVA 90º SEGMENTADO JG INTRAFLEX MB-19 CONAIRE D=450 | 0.071 | 128.27 | 9.11 |
| 4MCO420P005 | u | CODO GALVA 45º SEGMENTADO JG INTRAFLEX MB-19 CONAIRE D=450 | 0.03 | 80.75 | 2.42 |
| 4MTS920P005 | u | TE SIMPLE GALVA 90º SEGMENTADA JG INTRAFLEX MB-19 CONAIRE D=450 | 0.016 | 122.11 | 1.95 |
| 4MRC20P015 | u | REDUCCION CONCENTRICA GALVA SEGMENTADA JG INTRAFLEX MB-19 CONAIRE D=500/450 | 0.022 | 109.2 | 2.40 |
| 4MME20P005 | u | MANGUITO DE UNION GALVA SEGMENTADO JG INTRAFLEX MB-19 CONAIRE D=450 | 0.111 | 24.56 | 2.73 |
|  |  | Total |  |  | 95.7 |

**CCCIFP1945035** ml Cond CONAIRE JG INTRAFLEX MB-19 circular D=450 mm y 0,6 mm 35 pct figuras, simple pared helic
Precio: 103.2
Fabricación y suministro de conductos CONAIRE JG INTRAFLEX MB de geometría circular, tipo simple pared helicoidal de acero galvanizado en caliente, calidad del acero DX51D+Z250/275, de 455 mm de diámetro y 0,6 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1520P005 | ml | TUBO HELICOIDAL GALVA JG INTRAFLEX MB-19x1500 CONAIRE D=450 | 0.667 | 115.57 | 77.09 |
| 4MCO920P005 | u | CODO GALVA 90º SEGMENTADO JG INTRAFLEX MB-19 CONAIRE D=450 | 0.1 | 128.27 | 12.83 |
| 4MCO420P005 | u | CODO GALVA 45º SEGMENTADO JG INTRAFLEX MB-19 CONAIRE D=450 | 0.042 | 80.75 | 3.39 |
| 4MTS920P005 | u | TE SIMPLE GALVA 90º SEGMENTADA JG INTRAFLEX MB-19 CONAIRE D=450 | 0.022 | 122.11 | 2.69 |
| 4MRC20P015 | u | REDUCCION CONCENTRICA GALVA SEGMENTADA JG INTRAFLEX MB-19 CONAIRE D=500/450 | 0.031 | 109.2 | 3.39 |
| 4MME20P005 | u | MANGUITO DE UNION GALVA SEGMENTADO JG INTRAFLEX MB-19 CONAIRE D=450 | 0.155 | 24.56 | 3.81 |
|  |  | Total |  |  | 103.2 |

**CCCIFP1945045** ml Cond CONAIRE JG INTRAFLEX MB-19 circular D=450 mm y 0,6 mm 45 pct figuras, simple pared helic
Precio: 110.57
Fabricación y suministro de conductos CONAIRE JG INTRAFLEX MB de geometría circular, tipo simple pared helicoidal de acero galvanizado en caliente, calidad del acero DX51D+Z250/275, de 455 mm de diámetro y 0,6 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1520P005 | ml | TUBO HELICOIDAL GALVA JG INTRAFLEX MB-19x1500 CONAIRE D=450 | 0.667 | 115.57 | 77.09 |
| 4MCO920P005 | u | CODO GALVA 90º SEGMENTADO JG INTRAFLEX MB-19 CONAIRE D=450 | 0.129 | 128.27 | 16.55 |
| 4MCO420P005 | u | CODO GALVA 45º SEGMENTADO JG INTRAFLEX MB-19 CONAIRE D=450 | 0.054 | 80.75 | 4.36 |
| 4MTS920P005 | u | TE SIMPLE GALVA 90º SEGMENTADA JG INTRAFLEX MB-19 CONAIRE D=450 | 0.028 | 122.11 | 3.42 |
| 4MRC20P015 | u | REDUCCION CONCENTRICA GALVA SEGMENTADA JG INTRAFLEX MB-19 CONAIRE D=500/450 | 0.039 | 109.2 | 4.26 |
| 4MME20P005 | u | MANGUITO DE UNION GALVA SEGMENTADO JG INTRAFLEX MB-19 CONAIRE D=450 | 0.199 | 24.56 | 4.89 |
|  |  | Total |  |  | 110.57 |

**CCCIFP1945055** ml Cond CONAIRE JG INTRAFLEX MB-19 circular D=450 mm y 0,6 mm 55 pct figuras, simple pared helic
Precio: 118.06
Fabricación y suministro de conductos CONAIRE JG INTRAFLEX MB de geometría circular, tipo simple pared helicoidal de acero galvanizado en caliente, calidad del acero DX51D+Z250/275, de 455 mm de diámetro y 0,6 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1520P005 | ml | TUBO HELICOIDAL GALVA JG INTRAFLEX MB-19x1500 CONAIRE D=450 | 0.667 | 115.57 | 77.09 |
| 4MCO920P005 | u | CODO GALVA 90º SEGMENTADO JG INTRAFLEX MB-19 CONAIRE D=450 | 0.157 | 128.27 | 20.14 |
| 4MCO420P005 | u | CODO GALVA 45º SEGMENTADO JG INTRAFLEX MB-19 CONAIRE D=450 | 0.066 | 80.75 | 5.33 |
| 4MTS920P005 | u | TE SIMPLE GALVA 90º SEGMENTADA JG INTRAFLEX MB-19 CONAIRE D=450 | 0.035 | 122.11 | 4.27 |
| 4MRC20P015 | u | REDUCCION CONCENTRICA GALVA SEGMENTADA JG INTRAFLEX MB-19 CONAIRE D=500/450 | 0.048 | 109.2 | 5.24 |
| 4MME20P005 | u | MANGUITO DE UNION GALVA SEGMENTADO JG INTRAFLEX MB-19 CONAIRE D=450 | 0.244 | 24.56 | 5.99 |
|  |  | Total |  |  | 118.06 |

###### CCCIFP19500 Intraflex MB 19 D=500 mm

**CCCIFP1950015** ml Cond CONAIRE JG INTRAFLEX MB-19 circular D=500 mm y 0,7 mm 15 pct figuras, simple pared helic
Precio: 104.69
Fabricación y suministro de conductos CONAIRE JG INTRAFLEX MB de geometría circular, tipo simple pared helicoidal de acero galvanizado en caliente, calidad del acero DX51D+Z250/275, de 500 mm de diámetro y 0,7 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1520P006 | ml | TUBO HELICOIDAL GALVA JG INTRAFLEX MB-19x1500 CONAIRE D=500 | 0.667 | 136.04 | 90.74 |
| 4MCO920P006 | u | CODO GALVA 90º SEGMENTADO JG INTRAFLEX MB-19 CONAIRE D=500 | 0.043 | 166.52 | 7.16 |
| 4MCO420P006 | u | CODO GALVA 45º SEGMENTADO JG INTRAFLEX MB-19 CONAIRE D=500 | 0.018 | 97.93 | 1.76 |
| 4MTS920P006 | u | TE SIMPLE GALVA 90º SEGMENTADA JG INTRAFLEX MB-19 CONAIRE D=500 | 0.009 | 161.71 | 1.46 |
| 4MRC20P021 | u | REDUCCION CONCENTRICA GALVA SEGMENTADA JG INTRAFLEX MB-19 CONAIRE D=560/500 | 0.013 | 136.84 | 1.78 |
| 4MME20P006 | u | MANGUITO DE UNION GALVA SEGMENTADO JG INTRAFLEX MB-19 CONAIRE D=500 | 0.066 | 27.11 | 1.79 |
|  |  | Total |  |  | 104.69 |

**CCCIFP1950025** ml Cond CONAIRE JG INTRAFLEX MB-19 circular D=500 mm y 0,7 mm 25 pct figuras, simple pared helic
Precio: 114.11
Fabricación y suministro de conductos CONAIRE JG INTRAFLEX MB de geometría circular, tipo simple pared helicoidal de acero galvanizado en caliente, calidad del acero DX51D+Z250/275, de 500 mm de diámetro y 0,7 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1520P006 | ml | TUBO HELICOIDAL GALVA JG INTRAFLEX MB-19x1500 CONAIRE D=500 | 0.667 | 136.04 | 90.74 |
| 4MCO920P006 | u | CODO GALVA 90º SEGMENTADO JG INTRAFLEX MB-19 CONAIRE D=500 | 0.071 | 166.52 | 11.82 |
| 4MCO420P006 | u | CODO GALVA 45º SEGMENTADO JG INTRAFLEX MB-19 CONAIRE D=500 | 0.03 | 97.93 | 2.94 |
| 4MTS920P006 | u | TE SIMPLE GALVA 90º SEGMENTADA JG INTRAFLEX MB-19 CONAIRE D=500 | 0.016 | 161.71 | 2.59 |
| 4MRC20P021 | u | REDUCCION CONCENTRICA GALVA SEGMENTADA JG INTRAFLEX MB-19 CONAIRE D=560/500 | 0.022 | 136.84 | 3.01 |
| 4MME20P006 | u | MANGUITO DE UNION GALVA SEGMENTADO JG INTRAFLEX MB-19 CONAIRE D=500 | 0.111 | 27.11 | 3.01 |
|  |  | Total |  |  | 114.11 |

**CCCIFP1950035** ml Cond CONAIRE JG INTRAFLEX MB-19 circular D=500 mm y 0,7 mm 35 pct figuras, simple pared helic
Precio: 123.5
Fabricación y suministro de conductos CONAIRE JG INTRAFLEX MB de geometría circular, tipo simple pared helicoidal de acero galvanizado en caliente, calidad del acero DX51D+Z250/275, de 500 mm de diámetro y 0,7 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1520P006 | ml | TUBO HELICOIDAL GALVA JG INTRAFLEX MB-19x1500 CONAIRE D=500 | 0.667 | 136.04 | 90.74 |
| 4MCO920P006 | u | CODO GALVA 90º SEGMENTADO JG INTRAFLEX MB-19 CONAIRE D=500 | 0.1 | 166.52 | 16.65 |
| 4MCO420P006 | u | CODO GALVA 45º SEGMENTADO JG INTRAFLEX MB-19 CONAIRE D=500 | 0.042 | 97.93 | 4.11 |
| 4MTS920P006 | u | TE SIMPLE GALVA 90º SEGMENTADA JG INTRAFLEX MB-19 CONAIRE D=500 | 0.022 | 161.71 | 3.56 |
| 4MRC20P021 | u | REDUCCION CONCENTRICA GALVA SEGMENTADA JG INTRAFLEX MB-19 CONAIRE D=560/500 | 0.031 | 136.84 | 4.24 |
| 4MME20P006 | u | MANGUITO DE UNION GALVA SEGMENTADO JG INTRAFLEX MB-19 CONAIRE D=500 | 0.155 | 27.11 | 4.20 |
|  |  | Total |  |  | 123.5 |

**CCCIFP1950045** ml Cond CONAIRE JG INTRAFLEX MB-19 circular D=500 mm y 0,7 mm 45 pct figuras, simple pared helic
Precio: 132.77
Fabricación y suministro de conductos CONAIRE JG INTRAFLEX MB de geometría circular, tipo simple pared helicoidal de acero galvanizado en caliente, calidad del acero DX51D+Z250/275, de 500 mm de diámetro y 0,7 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1520P006 | ml | TUBO HELICOIDAL GALVA JG INTRAFLEX MB-19x1500 CONAIRE D=500 | 0.667 | 136.04 | 90.74 |
| 4MCO920P006 | u | CODO GALVA 90º SEGMENTADO JG INTRAFLEX MB-19 CONAIRE D=500 | 0.129 | 166.52 | 21.48 |
| 4MCO420P006 | u | CODO GALVA 45º SEGMENTADO JG INTRAFLEX MB-19 CONAIRE D=500 | 0.054 | 97.93 | 5.29 |
| 4MTS920P006 | u | TE SIMPLE GALVA 90º SEGMENTADA JG INTRAFLEX MB-19 CONAIRE D=500 | 0.028 | 161.71 | 4.53 |
| 4MRC20P021 | u | REDUCCION CONCENTRICA GALVA SEGMENTADA JG INTRAFLEX MB-19 CONAIRE D=560/500 | 0.039 | 136.84 | 5.34 |
| 4MME20P006 | u | MANGUITO DE UNION GALVA SEGMENTADO JG INTRAFLEX MB-19 CONAIRE D=500 | 0.199 | 27.11 | 5.39 |
|  |  | Total |  |  | 132.77 |

**CCCIFP1950055** ml Cond CONAIRE JG INTRAFLEX MB-19 circular D=500 mm y 0,7 mm 55 pct figuras, simple pared helic
Precio: 142.18
Fabricación y suministro de conductos CONAIRE JG INTRAFLEX MB de geometría circular, tipo simple pared helicoidal de acero galvanizado en caliente, calidad del acero DX51D+Z250/275, de 500 mm de diámetro y 0,7 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1520P006 | ml | TUBO HELICOIDAL GALVA JG INTRAFLEX MB-19x1500 CONAIRE D=500 | 0.667 | 136.04 | 90.74 |
| 4MCO920P006 | u | CODO GALVA 90º SEGMENTADO JG INTRAFLEX MB-19 CONAIRE D=500 | 0.157 | 166.52 | 26.14 |
| 4MCO420P006 | u | CODO GALVA 45º SEGMENTADO JG INTRAFLEX MB-19 CONAIRE D=500 | 0.066 | 97.93 | 6.46 |
| 4MTS920P006 | u | TE SIMPLE GALVA 90º SEGMENTADA JG INTRAFLEX MB-19 CONAIRE D=500 | 0.035 | 161.71 | 5.66 |
| 4MRC20P021 | u | REDUCCION CONCENTRICA GALVA SEGMENTADA JG INTRAFLEX MB-19 CONAIRE D=560/500 | 0.048 | 136.84 | 6.57 |
| 4MME20P006 | u | MANGUITO DE UNION GALVA SEGMENTADO JG INTRAFLEX MB-19 CONAIRE D=500 | 0.244 | 27.11 | 6.61 |
|  |  | Total |  |  | 142.18 |

###### CCCIFP19560 Intraflex MB 19 D=560 mm

**CCCIFP1956015** ml Cond CONAIRE JG INTRAFLEX MB-19 circular D=560 mm y 0,7 mm 15 pct figuras, simple pared helic
Precio: 118.38
Fabricación y suministro de conductos CONAIRE JG INTRAFLEX MB de geometría circular, tipo simple pared helicoidal de acero galvanizado en caliente, calidad del acero DX51D+Z250/275, de 560 mm de diámetro y 0,7 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3020P002 | ml | TUBO HELICOIDAL GALVA JG INTRAFLEX MB-19x3000 CONAIRE D=560 | 0.34 | 300.36 | 102.12 |
| 4MCO920P007 | u | CODO GALVA 90º SEGMENTADO JG INTRAFLEX MB-19 CONAIRE D=560 | 0.043 | 195.14 | 8.39 |
| 4MCO420P007 | u | CODO GALVA 45º SEGMENTADO JG INTRAFLEX MB-19 CONAIRE D=560 | 0.018 | 116.53 | 2.10 |
| 4MTS920P007 | u | TE SIMPLE GALVA 90º SEGMENTADA JG INTRAFLEX MB-19 CONAIRE D=560 | 0.009 | 190.86 | 1.72 |
| 4MRC20P028 | u | REDUCCION CONCENTRICA GALVA SEGMENTADA JG INTRAFLEX MB-19 CONAIRE D=600/560 | 0.013 | 150.49 | 1.96 |
| 4MME20P007 | u | MANGUITO DE UNION GALVA SEGMENTADO JG INTRAFLEX MB-19 CONAIRE D=560 | 0.066 | 31.68 | 2.09 |
|  |  | Total |  |  | 118.38 |

**CCCIFP1956025** ml Cond CONAIRE JG INTRAFLEX MB-19 circular D=560 mm y 0,7 mm 25 pct figuras, simple pared helic
Precio: 129.35
Fabricación y suministro de conductos CONAIRE JG INTRAFLEX MB de geometría circular, tipo simple pared helicoidal de acero galvanizado en caliente, calidad del acero DX51D+Z250/275, de 560 mm de diámetro y 0,7 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3020P002 | ml | TUBO HELICOIDAL GALVA JG INTRAFLEX MB-19x3000 CONAIRE D=560 | 0.34 | 300.36 | 102.12 |
| 4MCO920P007 | u | CODO GALVA 90º SEGMENTADO JG INTRAFLEX MB-19 CONAIRE D=560 | 0.071 | 195.14 | 13.85 |
| 4MCO420P007 | u | CODO GALVA 45º SEGMENTADO JG INTRAFLEX MB-19 CONAIRE D=560 | 0.03 | 116.53 | 3.50 |
| 4MTS920P007 | u | TE SIMPLE GALVA 90º SEGMENTADA JG INTRAFLEX MB-19 CONAIRE D=560 | 0.016 | 190.86 | 3.05 |
| 4MRC20P028 | u | REDUCCION CONCENTRICA GALVA SEGMENTADA JG INTRAFLEX MB-19 CONAIRE D=600/560 | 0.022 | 150.49 | 3.31 |
| 4MME20P007 | u | MANGUITO DE UNION GALVA SEGMENTADO JG INTRAFLEX MB-19 CONAIRE D=560 | 0.111 | 31.68 | 3.52 |
|  |  | Total |  |  | 129.35 |

**CCCIFP1956035** ml Cond CONAIRE JG INTRAFLEX MB-19 circular D=560 mm y 0,7 mm 35 pct figuras, simple pared helic
Precio: 140.3
Fabricación y suministro de conductos CONAIRE JG INTRAFLEX MB de geometría circular, tipo simple pared helicoidal de acero galvanizado en caliente, calidad del acero DX51D+Z250/275, de 560 mm de diámetro y 0,7 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3020P002 | ml | TUBO HELICOIDAL GALVA JG INTRAFLEX MB-19x3000 CONAIRE D=560 | 0.34 | 300.36 | 102.12 |
| 4MCO920P007 | u | CODO GALVA 90º SEGMENTADO JG INTRAFLEX MB-19 CONAIRE D=560 | 0.1 | 195.14 | 19.51 |
| 4MCO420P007 | u | CODO GALVA 45º SEGMENTADO JG INTRAFLEX MB-19 CONAIRE D=560 | 0.042 | 116.53 | 4.89 |
| 4MTS920P007 | u | TE SIMPLE GALVA 90º SEGMENTADA JG INTRAFLEX MB-19 CONAIRE D=560 | 0.022 | 190.86 | 4.20 |
| 4MRC20P028 | u | REDUCCION CONCENTRICA GALVA SEGMENTADA JG INTRAFLEX MB-19 CONAIRE D=600/560 | 0.031 | 150.49 | 4.67 |
| 4MME20P007 | u | MANGUITO DE UNION GALVA SEGMENTADO JG INTRAFLEX MB-19 CONAIRE D=560 | 0.155 | 31.68 | 4.91 |
|  |  | Total |  |  | 140.3 |

**CCCIFP1956045** ml Cond CONAIRE JG INTRAFLEX MB-19 circular D=560 mm y 0,7 mm 45 pct figuras, simple pared helic
Precio: 151.09
Fabricación y suministro de conductos CONAIRE JG INTRAFLEX MB de geometría circular, tipo simple pared helicoidal de acero galvanizado en caliente, calidad del acero DX51D+Z250/275, de 560 mm de diámetro y 0,7 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3020P002 | ml | TUBO HELICOIDAL GALVA JG INTRAFLEX MB-19x3000 CONAIRE D=560 | 0.34 | 300.36 | 102.12 |
| 4MCO920P007 | u | CODO GALVA 90º SEGMENTADO JG INTRAFLEX MB-19 CONAIRE D=560 | 0.129 | 195.14 | 25.17 |
| 4MCO420P007 | u | CODO GALVA 45º SEGMENTADO JG INTRAFLEX MB-19 CONAIRE D=560 | 0.054 | 116.53 | 6.29 |
| 4MTS920P007 | u | TE SIMPLE GALVA 90º SEGMENTADA JG INTRAFLEX MB-19 CONAIRE D=560 | 0.028 | 190.86 | 5.34 |
| 4MRC20P028 | u | REDUCCION CONCENTRICA GALVA SEGMENTADA JG INTRAFLEX MB-19 CONAIRE D=600/560 | 0.039 | 150.49 | 5.87 |
| 4MME20P007 | u | MANGUITO DE UNION GALVA SEGMENTADO JG INTRAFLEX MB-19 CONAIRE D=560 | 0.199 | 31.68 | 6.30 |
|  |  | Total |  |  | 151.09 |

**CCCIFP1956055** ml Cond CONAIRE JG INTRAFLEX MB-19 circular D=560 mm y 0,7 mm 55 pct figuras, simple pared helic
Precio: 162.08
Fabricación y suministro de conductos CONAIRE JG INTRAFLEX MB de geometría circular, tipo simple pared helicoidal de acero galvanizado en caliente, calidad del acero DX51D+Z250/275, de 560 mm de diámetro y 0,7 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3020P002 | ml | TUBO HELICOIDAL GALVA JG INTRAFLEX MB-19x3000 CONAIRE D=560 | 0.34 | 300.36 | 102.12 |
| 4MCO920P007 | u | CODO GALVA 90º SEGMENTADO JG INTRAFLEX MB-19 CONAIRE D=560 | 0.157 | 195.14 | 30.64 |
| 4MCO420P007 | u | CODO GALVA 45º SEGMENTADO JG INTRAFLEX MB-19 CONAIRE D=560 | 0.066 | 116.53 | 7.69 |
| 4MTS920P007 | u | TE SIMPLE GALVA 90º SEGMENTADA JG INTRAFLEX MB-19 CONAIRE D=560 | 0.035 | 190.86 | 6.68 |
| 4MRC20P028 | u | REDUCCION CONCENTRICA GALVA SEGMENTADA JG INTRAFLEX MB-19 CONAIRE D=600/560 | 0.048 | 150.49 | 7.22 |
| 4MME20P007 | u | MANGUITO DE UNION GALVA SEGMENTADO JG INTRAFLEX MB-19 CONAIRE D=560 | 0.244 | 31.68 | 7.73 |
|  |  | Total |  |  | 162.08 |

###### CCCIFP19600 Intraflex MB 19 D=600 mm

**CCCIFP1960015** ml Cond CONAIRE JG INTRAFLEX MB-19 circular D=600 mm y 0,7 mm 15 pct figuras, simple pared helic
Precio: 127.69
Fabricación y suministro de conductos CONAIRE JG INTRAFLEX MB de geometría circular, tipo simple pared helicoidal de acero galvanizado en caliente, calidad del acero DX51D+Z250/275, de 600 mm de diámetro y 0,7 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3020P003 | ml | TUBO HELICOIDAL GALVA JG INTRAFLEX MB-19x3000 CONAIRE D=600 | 0.34 | 320.95 | 109.12 |
| 4MCO920P008 | u | CODO GALVA 90º SEGMENTADO JG INTRAFLEX MB-19 CONAIRE D=600 | 0.043 | 225.2 | 9.68 |
| 4MCO420P008 | u | CODO GALVA 45º SEGMENTADO JG INTRAFLEX MB-19 CONAIRE D=600 | 0.018 | 138.41 | 2.49 |
| 4MTS920P008 | u | TE SIMPLE GALVA 90º SEGMENTADA JG INTRAFLEX MB-19 CONAIRE D=600 | 0.009 | 216.75 | 1.95 |
| 4MRC20P036 | u | REDUCCION CONCENTRICA GALVA SEGMENTADA JG INTRAFLEX MB-19 CONAIRE D=630/600 | 0.013 | 175.89 | 2.29 |
| 4MME20P008 | u | MANGUITO DE UNION GALVA SEGMENTADO JG INTRAFLEX MB-19 CONAIRE D=600 | 0.066 | 32.72 | 2.16 |
|  |  | Total |  |  | 127.69 |

**CCCIFP1960025** ml Cond CONAIRE JG INTRAFLEX MB-19 circular D=600 mm y 0,7 mm 25 pct figuras, simple pared helic
Precio: 140.23
Fabricación y suministro de conductos CONAIRE JG INTRAFLEX MB de geometría circular, tipo simple pared helicoidal de acero galvanizado en caliente, calidad del acero DX51D+Z250/275, de 600 mm de diámetro y 0,7 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3020P003 | ml | TUBO HELICOIDAL GALVA JG INTRAFLEX MB-19x3000 CONAIRE D=600 | 0.34 | 320.95 | 109.12 |
| 4MCO920P008 | u | CODO GALVA 90º SEGMENTADO JG INTRAFLEX MB-19 CONAIRE D=600 | 0.071 | 225.2 | 15.99 |
| 4MCO420P008 | u | CODO GALVA 45º SEGMENTADO JG INTRAFLEX MB-19 CONAIRE D=600 | 0.03 | 138.41 | 4.15 |
| 4MTS920P008 | u | TE SIMPLE GALVA 90º SEGMENTADA JG INTRAFLEX MB-19 CONAIRE D=600 | 0.016 | 216.75 | 3.47 |
| 4MRC20P036 | u | REDUCCION CONCENTRICA GALVA SEGMENTADA JG INTRAFLEX MB-19 CONAIRE D=630/600 | 0.022 | 175.89 | 3.87 |
| 4MME20P008 | u | MANGUITO DE UNION GALVA SEGMENTADO JG INTRAFLEX MB-19 CONAIRE D=600 | 0.111 | 32.72 | 3.63 |
|  |  | Total |  |  | 140.23 |

**CCCIFP1960035** ml Cond CONAIRE JG INTRAFLEX MB-19 circular D=600 mm y 0,7 mm 35 pct figuras, simple pared helic
Precio: 152.74
Fabricación y suministro de conductos CONAIRE JG INTRAFLEX MB de geometría circular, tipo simple pared helicoidal de acero galvanizado en caliente, calidad del acero DX51D+Z250/275, de 600 mm de diámetro y 0,7 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3020P003 | ml | TUBO HELICOIDAL GALVA JG INTRAFLEX MB-19x3000 CONAIRE D=600 | 0.34 | 320.95 | 109.12 |
| 4MCO920P008 | u | CODO GALVA 90º SEGMENTADO JG INTRAFLEX MB-19 CONAIRE D=600 | 0.1 | 225.2 | 22.52 |
| 4MCO420P008 | u | CODO GALVA 45º SEGMENTADO JG INTRAFLEX MB-19 CONAIRE D=600 | 0.042 | 138.41 | 5.81 |
| 4MTS920P008 | u | TE SIMPLE GALVA 90º SEGMENTADA JG INTRAFLEX MB-19 CONAIRE D=600 | 0.022 | 216.75 | 4.77 |
| 4MRC20P036 | u | REDUCCION CONCENTRICA GALVA SEGMENTADA JG INTRAFLEX MB-19 CONAIRE D=630/600 | 0.031 | 175.89 | 5.45 |
| 4MME20P008 | u | MANGUITO DE UNION GALVA SEGMENTADO JG INTRAFLEX MB-19 CONAIRE D=600 | 0.155 | 32.72 | 5.07 |
|  |  | Total |  |  | 152.74 |

**CCCIFP1960045** ml Cond CONAIRE JG INTRAFLEX MB-19 circular D=600 mm y 0,7 mm 45 pct figuras, simple pared helic
Precio: 165.08
Fabricación y suministro de conductos CONAIRE JG INTRAFLEX MB de geometría circular, tipo simple pared helicoidal de acero galvanizado en caliente, calidad del acero DX51D+Z250/275, de 600 mm de diámetro y 0,7 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3020P003 | ml | TUBO HELICOIDAL GALVA JG INTRAFLEX MB-19x3000 CONAIRE D=600 | 0.34 | 320.95 | 109.12 |
| 4MCO920P008 | u | CODO GALVA 90º SEGMENTADO JG INTRAFLEX MB-19 CONAIRE D=600 | 0.129 | 225.2 | 29.05 |
| 4MCO420P008 | u | CODO GALVA 45º SEGMENTADO JG INTRAFLEX MB-19 CONAIRE D=600 | 0.054 | 138.41 | 7.47 |
| 4MTS920P008 | u | TE SIMPLE GALVA 90º SEGMENTADA JG INTRAFLEX MB-19 CONAIRE D=600 | 0.028 | 216.75 | 6.07 |
| 4MRC20P036 | u | REDUCCION CONCENTRICA GALVA SEGMENTADA JG INTRAFLEX MB-19 CONAIRE D=630/600 | 0.039 | 175.89 | 6.86 |
| 4MME20P008 | u | MANGUITO DE UNION GALVA SEGMENTADO JG INTRAFLEX MB-19 CONAIRE D=600 | 0.199 | 32.72 | 6.51 |
|  |  | Total |  |  | 165.08 |

**CCCIFP1960055** ml Cond CONAIRE JG INTRAFLEX MB-19 circular D=600 mm y 0,7 mm 55 pct figuras, simple pared helic
Precio: 177.63
Fabricación y suministro de conductos CONAIRE JG INTRAFLEX MB de geometría circular, tipo simple pared helicoidal de acero galvanizado en caliente, calidad del acero DX51D+Z250/275, de 600 mm de diámetro y 0,7 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3020P003 | ml | TUBO HELICOIDAL GALVA JG INTRAFLEX MB-19x3000 CONAIRE D=600 | 0.34 | 320.95 | 109.12 |
| 4MCO920P008 | u | CODO GALVA 90º SEGMENTADO JG INTRAFLEX MB-19 CONAIRE D=600 | 0.157 | 225.2 | 35.36 |
| 4MCO420P008 | u | CODO GALVA 45º SEGMENTADO JG INTRAFLEX MB-19 CONAIRE D=600 | 0.066 | 138.41 | 9.14 |
| 4MTS920P008 | u | TE SIMPLE GALVA 90º SEGMENTADA JG INTRAFLEX MB-19 CONAIRE D=600 | 0.035 | 216.75 | 7.59 |
| 4MRC20P036 | u | REDUCCION CONCENTRICA GALVA SEGMENTADA JG INTRAFLEX MB-19 CONAIRE D=630/600 | 0.048 | 175.89 | 8.44 |
| 4MME20P008 | u | MANGUITO DE UNION GALVA SEGMENTADO JG INTRAFLEX MB-19 CONAIRE D=600 | 0.244 | 32.72 | 7.98 |
|  |  | Total |  |  | 177.63 |

###### CCCIFP19630 Intraflex MB 19 D=630 mm

**CCCIFP1963015** ml Cond CONAIRE JG INTRAFLEX MB-19 circular D=630 mm y 0,7 mm 15 pct figuras, simple pared helic
Precio: 134.37
Fabricación y suministro de conductos CONAIRE JG INTRAFLEX MB de geometría circular, tipo simple pared helicoidal de acero galvanizado en caliente, calidad del acero DX51D+Z250/275, de 630 mm de diámetro y 0,7 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3020P004 | ml | TUBO HELICOIDAL GALVA JG INTRAFLEX MB-19x3000 CONAIRE D=630 | 0.34 | 336.01 | 114.24 |
| 4MCO920P009 | u | CODO GALVA 90º SEGMENTADO JG INTRAFLEX MB-19 CONAIRE D=630 | 0.043 | 243.52 | 10.47 |
| 4MCO420P009 | u | CODO GALVA 45º SEGMENTADO JG INTRAFLEX MB-19 CONAIRE D=630 | 0.018 | 149.06 | 2.68 |
| 4MTS920P009 | u | TE SIMPLE GALVA 90º SEGMENTADA JG INTRAFLEX MB-19 CONAIRE D=630 | 0.009 | 233.23 | 2.10 |
| 4MRC20P045 | u | REDUCCION CONCENTRICA GALVA SEGMENTADA JG INTRAFLEX MB-19 CONAIRE D=710/630 | 0.013 | 199.52 | 2.59 |
| 4MME20P009 | u | MANGUITO DE UNION GALVA SEGMENTADO JG INTRAFLEX MB-19 CONAIRE D=630 | 0.066 | 34.73 | 2.29 |
|  |  | Total |  |  | 134.37 |

**CCCIFP1963025** ml Cond CONAIRE JG INTRAFLEX MB-19 circular D=630 mm y 0,7 mm 25 pct figuras, simple pared helic
Precio: 147.98
Fabricación y suministro de conductos CONAIRE JG INTRAFLEX MB de geometría circular, tipo simple pared helicoidal de acero galvanizado en caliente, calidad del acero DX51D+Z250/275, de 630 mm de diámetro y 0,7 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3020P004 | ml | TUBO HELICOIDAL GALVA JG INTRAFLEX MB-19x3000 CONAIRE D=630 | 0.34 | 336.01 | 114.24 |
| 4MCO920P009 | u | CODO GALVA 90º SEGMENTADO JG INTRAFLEX MB-19 CONAIRE D=630 | 0.071 | 243.52 | 17.29 |
| 4MCO420P009 | u | CODO GALVA 45º SEGMENTADO JG INTRAFLEX MB-19 CONAIRE D=630 | 0.03 | 149.06 | 4.47 |
| 4MTS920P009 | u | TE SIMPLE GALVA 90º SEGMENTADA JG INTRAFLEX MB-19 CONAIRE D=630 | 0.016 | 233.23 | 3.73 |
| 4MRC20P045 | u | REDUCCION CONCENTRICA GALVA SEGMENTADA JG INTRAFLEX MB-19 CONAIRE D=710/630 | 0.022 | 199.52 | 4.39 |
| 4MME20P009 | u | MANGUITO DE UNION GALVA SEGMENTADO JG INTRAFLEX MB-19 CONAIRE D=630 | 0.111 | 34.73 | 3.86 |
|  |  | Total |  |  | 147.98 |

**CCCIFP1963035** ml Cond CONAIRE JG INTRAFLEX MB-19 circular D=630 mm y 0,7 mm 35 pct figuras, simple pared helic
Precio: 161.55
Fabricación y suministro de conductos CONAIRE JG INTRAFLEX MB de geometría circular, tipo simple pared helicoidal de acero galvanizado en caliente, calidad del acero DX51D+Z250/275, de 630 mm de diámetro y 0,7 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3020P004 | ml | TUBO HELICOIDAL GALVA JG INTRAFLEX MB-19x3000 CONAIRE D=630 | 0.34 | 336.01 | 114.24 |
| 4MCO920P009 | u | CODO GALVA 90º SEGMENTADO JG INTRAFLEX MB-19 CONAIRE D=630 | 0.1 | 243.52 | 24.35 |
| 4MCO420P009 | u | CODO GALVA 45º SEGMENTADO JG INTRAFLEX MB-19 CONAIRE D=630 | 0.042 | 149.06 | 6.26 |
| 4MTS920P009 | u | TE SIMPLE GALVA 90º SEGMENTADA JG INTRAFLEX MB-19 CONAIRE D=630 | 0.022 | 233.23 | 5.13 |
| 4MRC20P045 | u | REDUCCION CONCENTRICA GALVA SEGMENTADA JG INTRAFLEX MB-19 CONAIRE D=710/630 | 0.031 | 199.52 | 6.19 |
| 4MME20P009 | u | MANGUITO DE UNION GALVA SEGMENTADO JG INTRAFLEX MB-19 CONAIRE D=630 | 0.155 | 34.73 | 5.38 |
|  |  | Total |  |  | 161.55 |

**CCCIFP1963045** ml Cond CONAIRE JG INTRAFLEX MB-19 circular D=630 mm y 0,7 mm 45 pct figuras, simple pared helic
Precio: 174.92
Fabricación y suministro de conductos CONAIRE JG INTRAFLEX MB de geometría circular, tipo simple pared helicoidal de acero galvanizado en caliente, calidad del acero DX51D+Z250/275, de 630 mm de diámetro y 0,7 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3020P004 | ml | TUBO HELICOIDAL GALVA JG INTRAFLEX MB-19x3000 CONAIRE D=630 | 0.34 | 336.01 | 114.24 |
| 4MCO920P009 | u | CODO GALVA 90º SEGMENTADO JG INTRAFLEX MB-19 CONAIRE D=630 | 0.129 | 243.52 | 31.41 |
| 4MCO420P009 | u | CODO GALVA 45º SEGMENTADO JG INTRAFLEX MB-19 CONAIRE D=630 | 0.054 | 149.06 | 8.05 |
| 4MTS920P009 | u | TE SIMPLE GALVA 90º SEGMENTADA JG INTRAFLEX MB-19 CONAIRE D=630 | 0.028 | 233.23 | 6.53 |
| 4MRC20P045 | u | REDUCCION CONCENTRICA GALVA SEGMENTADA JG INTRAFLEX MB-19 CONAIRE D=710/630 | 0.039 | 199.52 | 7.78 |
| 4MME20P009 | u | MANGUITO DE UNION GALVA SEGMENTADO JG INTRAFLEX MB-19 CONAIRE D=630 | 0.199 | 34.73 | 6.91 |
|  |  | Total |  |  | 174.92 |

**CCCIFP1963055** ml Cond CONAIRE JG INTRAFLEX MB-19 circular D=630 mm y 0,7 mm 55 pct figuras, simple pared helic
Precio: 188.52
Fabricación y suministro de conductos CONAIRE JG INTRAFLEX MB de geometría circular, tipo simple pared helicoidal de acero galvanizado en caliente, calidad del acero DX51D+Z250/275, de 630 mm de diámetro y 0,7 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3020P004 | ml | TUBO HELICOIDAL GALVA JG INTRAFLEX MB-19x3000 CONAIRE D=630 | 0.34 | 336.01 | 114.24 |
| 4MCO920P009 | u | CODO GALVA 90º SEGMENTADO JG INTRAFLEX MB-19 CONAIRE D=630 | 0.157 | 243.52 | 38.23 |
| 4MCO420P009 | u | CODO GALVA 45º SEGMENTADO JG INTRAFLEX MB-19 CONAIRE D=630 | 0.066 | 149.06 | 9.84 |
| 4MTS920P009 | u | TE SIMPLE GALVA 90º SEGMENTADA JG INTRAFLEX MB-19 CONAIRE D=630 | 0.035 | 233.23 | 8.16 |
| 4MRC20P045 | u | REDUCCION CONCENTRICA GALVA SEGMENTADA JG INTRAFLEX MB-19 CONAIRE D=710/630 | 0.048 | 199.52 | 9.58 |
| 4MME20P009 | u | MANGUITO DE UNION GALVA SEGMENTADO JG INTRAFLEX MB-19 CONAIRE D=630 | 0.244 | 34.73 | 8.47 |
|  |  | Total |  |  | 188.52 |

###### CCCIFP19710 Intraflex MB 19 D=710 mm

**CCCIFP1971015** ml Cond CONAIRE JG INTRAFLEX MB-19 circular D=710 mm y 0,8 mm 15 pct figuras, simple pared helic
Precio: 153.49
Fabricación y suministro de conductos CONAIRE JG INTRAFLEX MB de geometría circular, tipo simple pared helicoidal de acero galvanizado en caliente, calidad del acero DX51D+Z250/275, de 710 mm de diámetro y 0,8 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3020P005 | ml | TUBO HELICOIDAL GALVA JG INTRAFLEX MB-19x3000 CONAIRE D=710 | 0.34 | 378.68 | 128.75 |
| 4MCO920P010 | u | CODO GALVA 90º SEGMENTADO JG INTRAFLEX MB-19 CONAIRE D=710 | 0.043 | 304.93 | 13.11 |
| 4MCO420P010 | u | CODO GALVA 45º SEGMENTADO JG INTRAFLEX MB-19 CONAIRE D=710 | 0.018 | 181.54 | 3.27 |
| 4MTS920P010 | u | TE SIMPLE GALVA 90º SEGMENTADA JG INTRAFLEX MB-19 CONAIRE D=710 | 0.009 | 291.21 | 2.62 |
| 4MRC20P054 | u | REDUCCION CONCENTRICA GALVA SEGMENTADA JG INTRAFLEX MB-19 CONAIRE D=800/710 | 0.013 | 245.66 | 3.19 |
| 4MME20P010 | u | MANGUITO DE UNION GALVA SEGMENTADO JG INTRAFLEX MB-19 CONAIRE D=710 | 0.066 | 38.6 | 2.55 |
|  |  | Total |  |  | 153.49 |

**CCCIFP1971025** ml Cond CONAIRE JG INTRAFLEX MB-19 circular D=710 mm y 0,8 mm 25 pct figuras, simple pared helic
Precio: 170.19
Fabricación y suministro de conductos CONAIRE JG INTRAFLEX MB de geometría circular, tipo simple pared helicoidal de acero galvanizado en caliente, calidad del acero DX51D+Z250/275, de 710 mm de diámetro y 0,8 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3020P005 | ml | TUBO HELICOIDAL GALVA JG INTRAFLEX MB-19x3000 CONAIRE D=710 | 0.34 | 378.68 | 128.75 |
| 4MCO920P010 | u | CODO GALVA 90º SEGMENTADO JG INTRAFLEX MB-19 CONAIRE D=710 | 0.071 | 304.93 | 21.65 |
| 4MCO420P010 | u | CODO GALVA 45º SEGMENTADO JG INTRAFLEX MB-19 CONAIRE D=710 | 0.03 | 181.54 | 5.45 |
| 4MTS920P010 | u | TE SIMPLE GALVA 90º SEGMENTADA JG INTRAFLEX MB-19 CONAIRE D=710 | 0.016 | 291.21 | 4.66 |
| 4MRC20P054 | u | REDUCCION CONCENTRICA GALVA SEGMENTADA JG INTRAFLEX MB-19 CONAIRE D=800/710 | 0.022 | 245.66 | 5.40 |
| 4MME20P010 | u | MANGUITO DE UNION GALVA SEGMENTADO JG INTRAFLEX MB-19 CONAIRE D=710 | 0.111 | 38.6 | 4.28 |
|  |  | Total |  |  | 170.19 |

**CCCIFP1971035** ml Cond CONAIRE JG INTRAFLEX MB-19 circular D=710 mm y 0,8 mm 35 pct figuras, simple pared helic
Precio: 186.87
Fabricación y suministro de conductos CONAIRE JG INTRAFLEX MB de geometría circular, tipo simple pared helicoidal de acero galvanizado en caliente, calidad del acero DX51D+Z250/275, de 710 mm de diámetro y 0,8 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3020P005 | ml | TUBO HELICOIDAL GALVA JG INTRAFLEX MB-19x3000 CONAIRE D=710 | 0.34 | 378.68 | 128.75 |
| 4MCO920P010 | u | CODO GALVA 90º SEGMENTADO JG INTRAFLEX MB-19 CONAIRE D=710 | 0.1 | 304.93 | 30.49 |
| 4MCO420P010 | u | CODO GALVA 45º SEGMENTADO JG INTRAFLEX MB-19 CONAIRE D=710 | 0.042 | 181.54 | 7.62 |
| 4MTS920P010 | u | TE SIMPLE GALVA 90º SEGMENTADA JG INTRAFLEX MB-19 CONAIRE D=710 | 0.022 | 291.21 | 6.41 |
| 4MRC20P054 | u | REDUCCION CONCENTRICA GALVA SEGMENTADA JG INTRAFLEX MB-19 CONAIRE D=800/710 | 0.031 | 245.66 | 7.62 |
| 4MME20P010 | u | MANGUITO DE UNION GALVA SEGMENTADO JG INTRAFLEX MB-19 CONAIRE D=710 | 0.155 | 38.6 | 5.98 |
|  |  | Total |  |  | 186.87 |

**CCCIFP1971045** ml Cond CONAIRE JG INTRAFLEX MB-19 circular D=710 mm y 0,8 mm 45 pct figuras, simple pared helic
Precio: 203.3
Fabricación y suministro de conductos CONAIRE JG INTRAFLEX MB de geometría circular, tipo simple pared helicoidal de acero galvanizado en caliente, calidad del acero DX51D+Z250/275, de 710 mm de diámetro y 0,8 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3020P005 | ml | TUBO HELICOIDAL GALVA JG INTRAFLEX MB-19x3000 CONAIRE D=710 | 0.34 | 378.68 | 128.75 |
| 4MCO920P010 | u | CODO GALVA 90º SEGMENTADO JG INTRAFLEX MB-19 CONAIRE D=710 | 0.129 | 304.93 | 39.34 |
| 4MCO420P010 | u | CODO GALVA 45º SEGMENTADO JG INTRAFLEX MB-19 CONAIRE D=710 | 0.054 | 181.54 | 9.80 |
| 4MTS920P010 | u | TE SIMPLE GALVA 90º SEGMENTADA JG INTRAFLEX MB-19 CONAIRE D=710 | 0.028 | 291.21 | 8.15 |
| 4MRC20P054 | u | REDUCCION CONCENTRICA GALVA SEGMENTADA JG INTRAFLEX MB-19 CONAIRE D=800/710 | 0.039 | 245.66 | 9.58 |
| 4MME20P010 | u | MANGUITO DE UNION GALVA SEGMENTADO JG INTRAFLEX MB-19 CONAIRE D=710 | 0.199 | 38.6 | 7.68 |
|  |  | Total |  |  | 203.3 |

**CCCIFP1971055** ml Cond CONAIRE JG INTRAFLEX MB-19 circular D=710 mm y 0,8 mm 55 pct figuras, simple pared helic
Precio: 220
Fabricación y suministro de conductos CONAIRE JG INTRAFLEX MB de geometría circular, tipo simple pared helicoidal de acero galvanizado en caliente, calidad del acero DX51D+Z250/275, de 710 mm de diámetro y 0,8 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3020P005 | ml | TUBO HELICOIDAL GALVA JG INTRAFLEX MB-19x3000 CONAIRE D=710 | 0.34 | 378.68 | 128.75 |
| 4MCO920P010 | u | CODO GALVA 90º SEGMENTADO JG INTRAFLEX MB-19 CONAIRE D=710 | 0.157 | 304.93 | 47.87 |
| 4MCO420P010 | u | CODO GALVA 45º SEGMENTADO JG INTRAFLEX MB-19 CONAIRE D=710 | 0.066 | 181.54 | 11.98 |
| 4MTS920P010 | u | TE SIMPLE GALVA 90º SEGMENTADA JG INTRAFLEX MB-19 CONAIRE D=710 | 0.035 | 291.21 | 10.19 |
| 4MRC20P054 | u | REDUCCION CONCENTRICA GALVA SEGMENTADA JG INTRAFLEX MB-19 CONAIRE D=800/710 | 0.048 | 245.66 | 11.79 |
| 4MME20P010 | u | MANGUITO DE UNION GALVA SEGMENTADO JG INTRAFLEX MB-19 CONAIRE D=710 | 0.244 | 38.6 | 9.42 |
|  |  | Total |  |  | 220 |

###### CCCIFP19800 Intraflex MB 19 D=800 mm

**CCCIFP1980015** ml Cond CONAIRE JG INTRAFLEX MB-19 circular D=800 mm y 0,8 mm 15 pct figuras, simple pared helic
Precio: 189.52
Fabricación y suministro de conductos CONAIRE JG INTRAFLEX MB de geometría circular, tipo simple pared helicoidal de acero galvanizado en caliente, calidad del acero DX51D+Z250/275, de 800 mm de diámetro y 0,8 mm de espesor según norma XP E 51- 620, incorpora en su cara interior un aislamiento térmico de espuma elastómera de 19 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3020P006 | ml | TUBO HELICOIDAL GALVA JG INTRAFLEX MB-19x3000 CONAIRE D=800 | 0.34 | 463.5 | 157.59 |
| 4MCO920P011 | u | CODO GALVA 90º SEGMENTADO JG INTRAFLEX MB-19 CONAIRE D=800 | 0.043 | 422.47 | 18.17 |
| 4MCO420P011 | u | CODO GALVA 45º SEGMENTADO JG INTRAFLEX MB-19 CONAIRE D=800 | 0.018 | 242.84 | 4.37 |
| 4MTS920P011 | u | TE SIMPLE GALVA 90º SEGMENTADA JG INTRAFLEX MB-19 CONAIRE D=800 | 0.009 | 380.31 | 3.42 |
| 4MRC20P054 | u | REDUCCION CONCENTRICA GALVA SEGMENTADA JG INTRAFLEX MB-19 CONAIRE D=800/710 | 0.013 | 245.66 | 3.19 |
| 4MME20P011 | u | MANGUITO DE UNION GALVA SEGMENTADO JG INTRAFLEX MB-19 CONAIRE D=800 | 0.066 | 42.16 | 2.78 |
|  |  | Total |  |  | 189.52 |

**CCCIFP1980025** ml Cond CONAIRE JG INTRAFLEX MB-19 circular D=800 mm y 0,8 mm 25 pct figuras, simple pared helic
Precio: 211.04
Fabricación y suministro de conductos CONAIRE JG INTRAFLEX MB de geometría circular, tipo simple pared helicoidal de acero galvanizado en caliente, calidad del acero DX51D+Z250/275, de 800 mm de diámetro y 0,8 mm de espesor según norma XP E 51- 620, incorpora en su cara interior un aislamiento térmico de espuma elastómera de 19 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3020P006 | ml | TUBO HELICOIDAL GALVA JG INTRAFLEX MB-19x3000 CONAIRE D=800 | 0.34 | 463.5 | 157.59 |
| 4MCO920P011 | u | CODO GALVA 90º SEGMENTADO JG INTRAFLEX MB-19 CONAIRE D=800 | 0.071 | 422.47 | 30.00 |
| 4MCO420P011 | u | CODO GALVA 45º SEGMENTADO JG INTRAFLEX MB-19 CONAIRE D=800 | 0.03 | 242.84 | 7.29 |
| 4MTS920P011 | u | TE SIMPLE GALVA 90º SEGMENTADA JG INTRAFLEX MB-19 CONAIRE D=800 | 0.016 | 380.31 | 6.08 |
| 4MRC20P054 | u | REDUCCION CONCENTRICA GALVA SEGMENTADA JG INTRAFLEX MB-19 CONAIRE D=800/710 | 0.022 | 245.66 | 5.40 |
| 4MME20P011 | u | MANGUITO DE UNION GALVA SEGMENTADO JG INTRAFLEX MB-19 CONAIRE D=800 | 0.111 | 42.16 | 4.68 |
|  |  | Total |  |  | 211.04 |

**CCCIFP1980035** ml Cond CONAIRE JG INTRAFLEX MB-19 circular D=800 mm y 0,8 mm 35 pct figuras, simple pared helic
Precio: 232.56
Fabricación y suministro de conductos CONAIRE JG INTRAFLEX MB de geometría circular, tipo simple pared helicoidal de acero galvanizado en caliente, calidad del acero DX51D+Z250/275, de 800 mm de diámetro y 0,8 mm de espesor según norma XP E 51- 620, incorpora en su cara interior un aislamiento térmico de espuma elastómera de 19 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3020P006 | ml | TUBO HELICOIDAL GALVA JG INTRAFLEX MB-19x3000 CONAIRE D=800 | 0.34 | 463.5 | 157.59 |
| 4MCO920P011 | u | CODO GALVA 90º SEGMENTADO JG INTRAFLEX MB-19 CONAIRE D=800 | 0.1 | 422.47 | 42.25 |
| 4MCO420P011 | u | CODO GALVA 45º SEGMENTADO JG INTRAFLEX MB-19 CONAIRE D=800 | 0.042 | 242.84 | 10.20 |
| 4MTS920P011 | u | TE SIMPLE GALVA 90º SEGMENTADA JG INTRAFLEX MB-19 CONAIRE D=800 | 0.022 | 380.31 | 8.37 |
| 4MRC20P054 | u | REDUCCION CONCENTRICA GALVA SEGMENTADA JG INTRAFLEX MB-19 CONAIRE D=800/710 | 0.031 | 245.66 | 7.62 |
| 4MME20P011 | u | MANGUITO DE UNION GALVA SEGMENTADO JG INTRAFLEX MB-19 CONAIRE D=800 | 0.155 | 42.16 | 6.53 |
|  |  | Total |  |  | 232.56 |

**CCCIFP1980045** ml Cond CONAIRE JG INTRAFLEX MB-19 circular D=800 mm y 0,8 mm 45 pct figuras, simple pared helic
Precio: 253.82
Fabricación y suministro de conductos CONAIRE JG INTRAFLEX MB de geometría circular, tipo simple pared helicoidal de acero galvanizado en caliente, calidad del acero DX51D+Z250/275, de 800 mm de diámetro y 0,8 mm de espesor según norma XP E 51- 620, incorpora en su cara interior un aislamiento térmico de espuma elastómera de 19 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3020P006 | ml | TUBO HELICOIDAL GALVA JG INTRAFLEX MB-19x3000 CONAIRE D=800 | 0.34 | 463.5 | 157.59 |
| 4MCO920P011 | u | CODO GALVA 90º SEGMENTADO JG INTRAFLEX MB-19 CONAIRE D=800 | 0.129 | 422.47 | 54.50 |
| 4MCO420P011 | u | CODO GALVA 45º SEGMENTADO JG INTRAFLEX MB-19 CONAIRE D=800 | 0.054 | 242.84 | 13.11 |
| 4MTS920P011 | u | TE SIMPLE GALVA 90º SEGMENTADA JG INTRAFLEX MB-19 CONAIRE D=800 | 0.028 | 380.31 | 10.65 |
| 4MRC20P054 | u | REDUCCION CONCENTRICA GALVA SEGMENTADA JG INTRAFLEX MB-19 CONAIRE D=800/710 | 0.039 | 245.66 | 9.58 |
| 4MME20P011 | u | MANGUITO DE UNION GALVA SEGMENTADO JG INTRAFLEX MB-19 CONAIRE D=800 | 0.199 | 42.16 | 8.39 |
|  |  | Total |  |  | 253.82 |

**CCCIFP1980055** ml Cond CONAIRE JG INTRAFLEX MB-19 circular D=800 mm y 0,8 mm 55 pct figuras, simple pared helic
Precio: 275.34
Fabricación y suministro de conductos CONAIRE JG INTRAFLEX MB de geometría circular, tipo simple pared helicoidal de acero galvanizado en caliente, calidad del acero DX51D+Z250/275, de 800 mm de diámetro y 0,8 mm de espesor según norma XP E 51- 620, incorpora en su cara interior un aislamiento térmico de espuma elastómera de 19 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3020P006 | ml | TUBO HELICOIDAL GALVA JG INTRAFLEX MB-19x3000 CONAIRE D=800 | 0.34 | 463.5 | 157.59 |
| 4MCO920P011 | u | CODO GALVA 90º SEGMENTADO JG INTRAFLEX MB-19 CONAIRE D=800 | 0.157 | 422.47 | 66.33 |
| 4MCO420P011 | u | CODO GALVA 45º SEGMENTADO JG INTRAFLEX MB-19 CONAIRE D=800 | 0.066 | 242.84 | 16.03 |
| 4MTS920P011 | u | TE SIMPLE GALVA 90º SEGMENTADA JG INTRAFLEX MB-19 CONAIRE D=800 | 0.035 | 380.31 | 13.31 |
| 4MRC20P054 | u | REDUCCION CONCENTRICA GALVA SEGMENTADA JG INTRAFLEX MB-19 CONAIRE D=800/710 | 0.048 | 245.66 | 11.79 |
| 4MME20P011 | u | MANGUITO DE UNION GALVA SEGMENTADO JG INTRAFLEX MB-19 CONAIRE D=800 | 0.244 | 42.16 | 10.29 |
|  |  | Total |  |  | 275.34 |

###### 04010302020104 Espesor 25 mm

###### CCCIFP25250 Intraflex MB 25 D=250 mm

**CCCIFP2525015** ml Cond CONAIRE JG INTRAFLEX MB-25 circular D=250 mm y 0,5 mm 15 pct figuras, simple pared helic
Precio: 56.89
Fabricación y suministro de conductos CONAIRE JG INTRAFLEX MB de geometría circular, tipo simple pared helicoidal de acero galvanizado en caliente, calidad del acero DX51D+Z250/275, de 250 mm de diámetro y 0,5 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1525P001 | ml | TUBO HELICOIDAL GALVA JG INTRAFLEX MB-25x1500 CONAIRE D=250 | 0.667 | 76.2 | 50.83 |
| 4MCO925P001 | u | CODO GALVA 90º SEGMENTADO JG INTRAFLEX MB-25 CONAIRE D=250 | 0.043 | 64.87 | 2.79 |
| 4MCO425P001 | u | CODO GALVA 45º SEGMENTADO JG INTRAFLEX MB-25 CONAIRE D=250 | 0.018 | 44.84 | 0.81 |
| 4MTS925P001 | u | TE SIMPLE GALVA 90º SEGMENTADA JG INTRAFLEX MB-25 CONAIRE D=250 | 0.009 | 71.17 | 0.64 |
| 4MRC25P001 | u | REDUCCION CONCENTRICA GALVA SEGMENTADA JG INTRAFLEX MB-25 CONAIRE D=300/250 | 0.013 | 61.94 | 0.81 |
| 4MME25P001 | u | MANGUITO DE UNION GALVA SEGMENTADO JG INTRAFLEX MB-25 CONAIRE D=250 | 0.066 | 15.32 | 1.01 |
|  |  | Total |  |  | 56.89 |

**CCCIFP2525025** ml Cond CONAIRE JG INTRAFLEX MB-25 circular D=250 mm y 0,5 mm 25 pct figuras, simple pared helic
Precio: 60.99
Fabricación y suministro de conductos CONAIRE JG INTRAFLEX MB de geometría circular, tipo simple pared helicoidal de acero galvanizado en caliente, calidad del acero DX51D+Z250/275, de 250 mm de diámetro y 0,5 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1525P001 | ml | TUBO HELICOIDAL GALVA JG INTRAFLEX MB-25x1500 CONAIRE D=250 | 0.667 | 76.2 | 50.83 |
| 4MCO925P001 | u | CODO GALVA 90º SEGMENTADO JG INTRAFLEX MB-25 CONAIRE D=250 | 0.071 | 64.87 | 4.61 |
| 4MCO425P001 | u | CODO GALVA 45º SEGMENTADO JG INTRAFLEX MB-25 CONAIRE D=250 | 0.03 | 44.84 | 1.35 |
| 4MTS925P001 | u | TE SIMPLE GALVA 90º SEGMENTADA JG INTRAFLEX MB-25 CONAIRE D=250 | 0.016 | 71.17 | 1.14 |
| 4MRC25P001 | u | REDUCCION CONCENTRICA GALVA SEGMENTADA JG INTRAFLEX MB-25 CONAIRE D=300/250 | 0.022 | 61.94 | 1.36 |
| 4MME25P001 | u | MANGUITO DE UNION GALVA SEGMENTADO JG INTRAFLEX MB-25 CONAIRE D=250 | 0.111 | 15.32 | 1.70 |
|  |  | Total |  |  | 60.99 |

**CCCIFP2525035** ml Cond CONAIRE JG INTRAFLEX MB-25 circular D=250 mm y 0,5 mm 35 pct figuras, simple pared helic
Precio: 65.06
Fabricación y suministro de conductos CONAIRE JG INTRAFLEX MB de geometría circular, tipo simple pared helicoidal de acero galvanizado en caliente, calidad del acero DX51D+Z250/275, de 250 mm de diámetro y 0,5 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1525P001 | ml | TUBO HELICOIDAL GALVA JG INTRAFLEX MB-25x1500 CONAIRE D=250 | 0.667 | 76.2 | 50.83 |
| 4MCO925P001 | u | CODO GALVA 90º SEGMENTADO JG INTRAFLEX MB-25 CONAIRE D=250 | 0.1 | 64.87 | 6.49 |
| 4MCO425P001 | u | CODO GALVA 45º SEGMENTADO JG INTRAFLEX MB-25 CONAIRE D=250 | 0.042 | 44.84 | 1.88 |
| 4MTS925P001 | u | TE SIMPLE GALVA 90º SEGMENTADA JG INTRAFLEX MB-25 CONAIRE D=250 | 0.022 | 71.17 | 1.57 |
| 4MRC25P001 | u | REDUCCION CONCENTRICA GALVA SEGMENTADA JG INTRAFLEX MB-25 CONAIRE D=300/250 | 0.031 | 61.94 | 1.92 |
| 4MME25P001 | u | MANGUITO DE UNION GALVA SEGMENTADO JG INTRAFLEX MB-25 CONAIRE D=250 | 0.155 | 15.32 | 2.37 |
|  |  | Total |  |  | 65.06 |

**CCCIFP2525045** ml Cond CONAIRE JG INTRAFLEX MB-25 circular D=250 mm y 0,5 mm 45 pct figuras, simple pared helic
Precio: 69.08
Fabricación y suministro de conductos CONAIRE JG INTRAFLEX MB de geometría circular, tipo simple pared helicoidal de acero galvanizado en caliente, calidad del acero DX51D+Z250/275, de 250 mm de diámetro y 0,5 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1525P001 | ml | TUBO HELICOIDAL GALVA JG INTRAFLEX MB-25x1500 CONAIRE D=250 | 0.667 | 76.2 | 50.83 |
| 4MCO925P001 | u | CODO GALVA 90º SEGMENTADO JG INTRAFLEX MB-25 CONAIRE D=250 | 0.129 | 64.87 | 8.37 |
| 4MCO425P001 | u | CODO GALVA 45º SEGMENTADO JG INTRAFLEX MB-25 CONAIRE D=250 | 0.054 | 44.84 | 2.42 |
| 4MTS925P001 | u | TE SIMPLE GALVA 90º SEGMENTADA JG INTRAFLEX MB-25 CONAIRE D=250 | 0.028 | 71.17 | 1.99 |
| 4MRC25P001 | u | REDUCCION CONCENTRICA GALVA SEGMENTADA JG INTRAFLEX MB-25 CONAIRE D=300/250 | 0.039 | 61.94 | 2.42 |
| 4MME25P001 | u | MANGUITO DE UNION GALVA SEGMENTADO JG INTRAFLEX MB-25 CONAIRE D=250 | 0.199 | 15.32 | 3.05 |
|  |  | Total |  |  | 69.08 |

**CCCIFP2525055** ml Cond CONAIRE JG INTRAFLEX MB-25 circular D=250 mm y 0,5 mm 55 pct figuras, simple pared helic
Precio: 73.17
Fabricación y suministro de conductos CONAIRE JG INTRAFLEX MB de geometría circular, tipo simple pared helicoidal de acero galvanizado en caliente, calidad del acero DX51D+Z250/275, de 250 mm de diámetro y 0,5 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1525P001 | ml | TUBO HELICOIDAL GALVA JG INTRAFLEX MB-25x1500 CONAIRE D=250 | 0.667 | 76.2 | 50.83 |
| 4MCO925P001 | u | CODO GALVA 90º SEGMENTADO JG INTRAFLEX MB-25 CONAIRE D=250 | 0.157 | 64.87 | 10.18 |
| 4MCO425P001 | u | CODO GALVA 45º SEGMENTADO JG INTRAFLEX MB-25 CONAIRE D=250 | 0.066 | 44.84 | 2.96 |
| 4MTS925P001 | u | TE SIMPLE GALVA 90º SEGMENTADA JG INTRAFLEX MB-25 CONAIRE D=250 | 0.035 | 71.17 | 2.49 |
| 4MRC25P001 | u | REDUCCION CONCENTRICA GALVA SEGMENTADA JG INTRAFLEX MB-25 CONAIRE D=300/250 | 0.048 | 61.94 | 2.97 |
| 4MME25P001 | u | MANGUITO DE UNION GALVA SEGMENTADO JG INTRAFLEX MB-25 CONAIRE D=250 | 0.244 | 15.32 | 3.74 |
|  |  | Total |  |  | 73.17 |

###### CCCIFP25300 Intraflex MB 25 D=300 mm

**CCCIFP2530015** ml Cond CONAIRE JG INTRAFLEX MB-25 circular D=300 mm y 0,5 mm 15 pct figuras, simple pared helic
Precio: 66.56
Fabricación y suministro de conductos CONAIRE JG INTRAFLEX MB de geometría circular, tipo simple pared helicoidal de acero galvanizado en caliente, calidad del acero DX51D+Z250/275, de 300 mm de diámetro y 0,5 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1525P002 | ml | TUBO HELICOIDAL GALVA JG INTRAFLEX MB-25x1500 CONAIRE D=300 | 0.667 | 89.49 | 59.69 |
| 4MCO925P002 | u | CODO GALVA 90º SEGMENTADO JG INTRAFLEX MB-25 CONAIRE D=300 | 0.043 | 72.5 | 3.12 |
| 4MCO425P002 | u | CODO GALVA 45º SEGMENTADO JG INTRAFLEX MB-25 CONAIRE D=300 | 0.018 | 48.81 | 0.88 |
| 4MTS925P002 | u | TE SIMPLE GALVA 90º SEGMENTADA JG INTRAFLEX MB-25 CONAIRE D=300 | 0.009 | 74.36 | 0.67 |
| 4MRC25P003 | u | REDUCCION CONCENTRICA GALVA SEGMENTADA JG INTRAFLEX MB-25 CONAIRE D=355/300 | 0.013 | 71.16 | 0.93 |
| 4MME25P002 | u | MANGUITO DE UNION GALVA SEGMENTADO JG INTRAFLEX MB-25 CONAIRE D=300 | 0.066 | 19.28 | 1.27 |
|  |  | Total |  |  | 66.56 |

**CCCIFP2530025** ml Cond CONAIRE JG INTRAFLEX MB-25 circular D=300 mm y 0,5 mm 25 pct figuras, simple pared helic
Precio: 71.2
Fabricación y suministro de conductos CONAIRE JG INTRAFLEX MB de geometría circular, tipo simple pared helicoidal de acero galvanizado en caliente, calidad del acero DX51D+Z250/275, de 300 mm de diámetro y 0,5 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1525P002 | ml | TUBO HELICOIDAL GALVA JG INTRAFLEX MB-25x1500 CONAIRE D=300 | 0.667 | 89.49 | 59.69 |
| 4MCO925P002 | u | CODO GALVA 90º SEGMENTADO JG INTRAFLEX MB-25 CONAIRE D=300 | 0.071 | 72.5 | 5.15 |
| 4MCO425P002 | u | CODO GALVA 45º SEGMENTADO JG INTRAFLEX MB-25 CONAIRE D=300 | 0.03 | 48.81 | 1.46 |
| 4MTS925P002 | u | TE SIMPLE GALVA 90º SEGMENTADA JG INTRAFLEX MB-25 CONAIRE D=300 | 0.016 | 74.36 | 1.19 |
| 4MRC25P003 | u | REDUCCION CONCENTRICA GALVA SEGMENTADA JG INTRAFLEX MB-25 CONAIRE D=355/300 | 0.022 | 71.16 | 1.57 |
| 4MME25P002 | u | MANGUITO DE UNION GALVA SEGMENTADO JG INTRAFLEX MB-25 CONAIRE D=300 | 0.111 | 19.28 | 2.14 |
|  |  | Total |  |  | 71.2 |

**CCCIFP2530035** ml Cond CONAIRE JG INTRAFLEX MB-25 circular D=300 mm y 0,5 mm 35 pct figuras, simple pared helic
Precio: 75.83
Fabricación y suministro de conductos CONAIRE JG INTRAFLEX MB de geometría circular, tipo simple pared helicoidal de acero galvanizado en caliente, calidad del acero DX51D+Z250/275, de 300 mm de diámetro y 0,5 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1525P002 | ml | TUBO HELICOIDAL GALVA JG INTRAFLEX MB-25x1500 CONAIRE D=300 | 0.667 | 89.49 | 59.69 |
| 4MCO925P002 | u | CODO GALVA 90º SEGMENTADO JG INTRAFLEX MB-25 CONAIRE D=300 | 0.1 | 72.5 | 7.25 |
| 4MCO425P002 | u | CODO GALVA 45º SEGMENTADO JG INTRAFLEX MB-25 CONAIRE D=300 | 0.042 | 48.81 | 2.05 |
| 4MTS925P002 | u | TE SIMPLE GALVA 90º SEGMENTADA JG INTRAFLEX MB-25 CONAIRE D=300 | 0.022 | 74.36 | 1.64 |
| 4MRC25P003 | u | REDUCCION CONCENTRICA GALVA SEGMENTADA JG INTRAFLEX MB-25 CONAIRE D=355/300 | 0.031 | 71.16 | 2.21 |
| 4MME25P002 | u | MANGUITO DE UNION GALVA SEGMENTADO JG INTRAFLEX MB-25 CONAIRE D=300 | 0.155 | 19.28 | 2.99 |
|  |  | Total |  |  | 75.83 |

**CCCIFP2530045** ml Cond CONAIRE JG INTRAFLEX MB-25 circular D=300 mm y 0,5 mm 45 pct figuras, simple pared helic
Precio: 80.38
Fabricación y suministro de conductos CONAIRE JG INTRAFLEX MB de geometría circular, tipo simple pared helicoidal de acero galvanizado en caliente, calidad del acero DX51D+Z250/275, de 300 mm de diámetro y 0,5 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1525P002 | ml | TUBO HELICOIDAL GALVA JG INTRAFLEX MB-25x1500 CONAIRE D=300 | 0.667 | 89.49 | 59.69 |
| 4MCO925P002 | u | CODO GALVA 90º SEGMENTADO JG INTRAFLEX MB-25 CONAIRE D=300 | 0.129 | 72.5 | 9.35 |
| 4MCO425P002 | u | CODO GALVA 45º SEGMENTADO JG INTRAFLEX MB-25 CONAIRE D=300 | 0.054 | 48.81 | 2.64 |
| 4MTS925P002 | u | TE SIMPLE GALVA 90º SEGMENTADA JG INTRAFLEX MB-25 CONAIRE D=300 | 0.028 | 74.36 | 2.08 |
| 4MRC25P003 | u | REDUCCION CONCENTRICA GALVA SEGMENTADA JG INTRAFLEX MB-25 CONAIRE D=355/300 | 0.039 | 71.16 | 2.78 |
| 4MME25P002 | u | MANGUITO DE UNION GALVA SEGMENTADO JG INTRAFLEX MB-25 CONAIRE D=300 | 0.199 | 19.28 | 3.84 |
|  |  | Total |  |  | 80.38 |

**CCCIFP2530055** ml Cond CONAIRE JG INTRAFLEX MB-25 circular D=300 mm y 0,5 mm 55 pct figuras, simple pared helic
Precio: 85.01
Fabricación y suministro de conductos CONAIRE JG INTRAFLEX MB de geometría circular, tipo simple pared helicoidal de acero galvanizado en caliente, calidad del acero DX51D+Z250/275, de 300 mm de diámetro y 0,5 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1525P002 | ml | TUBO HELICOIDAL GALVA JG INTRAFLEX MB-25x1500 CONAIRE D=300 | 0.667 | 89.49 | 59.69 |
| 4MCO925P002 | u | CODO GALVA 90º SEGMENTADO JG INTRAFLEX MB-25 CONAIRE D=300 | 0.157 | 72.5 | 11.38 |
| 4MCO425P002 | u | CODO GALVA 45º SEGMENTADO JG INTRAFLEX MB-25 CONAIRE D=300 | 0.066 | 48.81 | 3.22 |
| 4MTS925P002 | u | TE SIMPLE GALVA 90º SEGMENTADA JG INTRAFLEX MB-25 CONAIRE D=300 | 0.035 | 74.36 | 2.60 |
| 4MRC25P003 | u | REDUCCION CONCENTRICA GALVA SEGMENTADA JG INTRAFLEX MB-25 CONAIRE D=355/300 | 0.048 | 71.16 | 3.42 |
| 4MME25P002 | u | MANGUITO DE UNION GALVA SEGMENTADO JG INTRAFLEX MB-25 CONAIRE D=300 | 0.244 | 19.28 | 4.70 |
|  |  | Total |  |  | 85.01 |

###### CCCIFP25355 Intraflex MB 25 D=355 mm

**CCCIFP2535515** ml Cond CONAIRE JG INTRAFLEX MB-25 circular D=355 mm y 0,6mm 15 pct figuras, simple pared helic
Precio: 82.61
Fabricación y suministro de conductos CONAIRE JG INTRAFLEX MB de geometría circular, tipo simple pared helicoidal de acero galvanizado en caliente, calidad del acero DX51D+Z250/275, de 355 mm de diámetro y 0,6 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1525P003 | ml | TUBO HELICOIDAL GALVA JG INTRAFLEX MB-25x1500 CONAIRE D=355 | 0.667 | 110.2 | 73.50 |
| 4MCO925P003 | u | CODO GALVA 90º SEGMENTADO JG INTRAFLEX MB-25 CONAIRE D=355 | 0.043 | 101.43 | 4.36 |
| 4MCO425P003 | u | CODO GALVA 45º SEGMENTADO JG INTRAFLEX MB-25 CONAIRE D=355 | 0.018 | 65.2 | 1.17 |
| 4MTS925P003 | u | TE SIMPLE GALVA 90º SEGMENTADA JG INTRAFLEX MB-25 CONAIRE D=355 | 0.009 | 104.59 | 0.94 |
| 4MRC25P006 | u | REDUCCION CONCENTRICA GALVA SEGMENTADA JG INTRAFLEX MB-25 CONAIRE D=400/355 | 0.013 | 93.21 | 1.21 |
| 4MME25P003 | u | MANGUITO DE UNION GALVA SEGMENTADO JG INTRAFLEX MB-25 CONAIRE D=355 | 0.066 | 21.63 | 1.43 |
|  |  | Total |  |  | 82.61 |

**CCCIFP2535525** ml Cond CONAIRE JG INTRAFLEX MB-25 circular D=355 mm y 0,6mm 25 pct figuras, simple pared helic
Precio: 88.78
Fabricación y suministro de conductos CONAIRE JG INTRAFLEX MB de geometría circular, tipo simple pared helicoidal de acero galvanizado en caliente, calidad del acero DX51D+Z250/275, de 355 mm de diámetro y 0,6 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1525P003 | ml | TUBO HELICOIDAL GALVA JG INTRAFLEX MB-25x1500 CONAIRE D=355 | 0.667 | 110.2 | 73.50 |
| 4MCO925P003 | u | CODO GALVA 90º SEGMENTADO JG INTRAFLEX MB-25 CONAIRE D=355 | 0.071 | 101.43 | 7.20 |
| 4MCO425P003 | u | CODO GALVA 45º SEGMENTADO JG INTRAFLEX MB-25 CONAIRE D=355 | 0.03 | 65.2 | 1.96 |
| 4MTS925P003 | u | TE SIMPLE GALVA 90º SEGMENTADA JG INTRAFLEX MB-25 CONAIRE D=355 | 0.016 | 104.59 | 1.67 |
| 4MRC25P006 | u | REDUCCION CONCENTRICA GALVA SEGMENTADA JG INTRAFLEX MB-25 CONAIRE D=400/355 | 0.022 | 93.21 | 2.05 |
| 4MME25P003 | u | MANGUITO DE UNION GALVA SEGMENTADO JG INTRAFLEX MB-25 CONAIRE D=355 | 0.111 | 21.63 | 2.40 |
|  |  | Total |  |  | 88.78 |

**CCCIFP2535535** ml Cond CONAIRE JG INTRAFLEX MB-25 circular D=355 mm y 0,6mm 35 pct figuras, simple pared helic
Precio: 94.92
Fabricación y suministro de conductos CONAIRE JG INTRAFLEX MB de geometría circular, tipo simple pared helicoidal de acero galvanizado en caliente, calidad del acero DX51D+Z250/275, de 355 mm de diámetro y 0,6 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1525P003 | ml | TUBO HELICOIDAL GALVA JG INTRAFLEX MB-25x1500 CONAIRE D=355 | 0.667 | 110.2 | 73.50 |
| 4MCO925P003 | u | CODO GALVA 90º SEGMENTADO JG INTRAFLEX MB-25 CONAIRE D=355 | 0.1 | 101.43 | 10.14 |
| 4MCO425P003 | u | CODO GALVA 45º SEGMENTADO JG INTRAFLEX MB-25 CONAIRE D=355 | 0.042 | 65.2 | 2.74 |
| 4MTS925P003 | u | TE SIMPLE GALVA 90º SEGMENTADA JG INTRAFLEX MB-25 CONAIRE D=355 | 0.022 | 104.59 | 2.30 |
| 4MRC25P006 | u | REDUCCION CONCENTRICA GALVA SEGMENTADA JG INTRAFLEX MB-25 CONAIRE D=400/355 | 0.031 | 93.21 | 2.89 |
| 4MME25P003 | u | MANGUITO DE UNION GALVA SEGMENTADO JG INTRAFLEX MB-25 CONAIRE D=355 | 0.155 | 21.63 | 3.35 |
|  |  | Total |  |  | 94.92 |

**CCCIFP2535545** ml Cond CONAIRE JG INTRAFLEX MB-25 circular D=355 mm y 0,6mm 45 pct figuras, simple pared helic
Precio: 100.97
Fabricación y suministro de conductos CONAIRE JG INTRAFLEX MB de geometría circular, tipo simple pared helicoidal de acero galvanizado en caliente, calidad del acero DX51D+Z250/275, de 355 mm de diámetro y 0,6 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1525P003 | ml | TUBO HELICOIDAL GALVA JG INTRAFLEX MB-25x1500 CONAIRE D=355 | 0.667 | 110.2 | 73.50 |
| 4MCO925P003 | u | CODO GALVA 90º SEGMENTADO JG INTRAFLEX MB-25 CONAIRE D=355 | 0.129 | 101.43 | 13.08 |
| 4MCO425P003 | u | CODO GALVA 45º SEGMENTADO JG INTRAFLEX MB-25 CONAIRE D=355 | 0.054 | 65.2 | 3.52 |
| 4MTS925P003 | u | TE SIMPLE GALVA 90º SEGMENTADA JG INTRAFLEX MB-25 CONAIRE D=355 | 0.028 | 104.59 | 2.93 |
| 4MRC25P006 | u | REDUCCION CONCENTRICA GALVA SEGMENTADA JG INTRAFLEX MB-25 CONAIRE D=400/355 | 0.039 | 93.21 | 3.64 |
| 4MME25P003 | u | MANGUITO DE UNION GALVA SEGMENTADO JG INTRAFLEX MB-25 CONAIRE D=355 | 0.199 | 21.63 | 4.30 |
|  |  | Total |  |  | 100.97 |

**CCCIFP2535555** ml Cond CONAIRE JG INTRAFLEX MB-25 circular D=355 mm y 0,6mm 55 pct figuras, simple pared helic
Precio: 107.13
Fabricación y suministro de conductos CONAIRE JG INTRAFLEX MB de geometría circular, tipo simple pared helicoidal de acero galvanizado en caliente, calidad del acero DX51D+Z250/275, de 355 mm de diámetro y 0,6 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1525P003 | ml | TUBO HELICOIDAL GALVA JG INTRAFLEX MB-25x1500 CONAIRE D=355 | 0.667 | 110.2 | 73.50 |
| 4MCO925P003 | u | CODO GALVA 90º SEGMENTADO JG INTRAFLEX MB-25 CONAIRE D=355 | 0.157 | 101.43 | 15.92 |
| 4MCO425P003 | u | CODO GALVA 45º SEGMENTADO JG INTRAFLEX MB-25 CONAIRE D=355 | 0.066 | 65.2 | 4.30 |
| 4MTS925P003 | u | TE SIMPLE GALVA 90º SEGMENTADA JG INTRAFLEX MB-25 CONAIRE D=355 | 0.035 | 104.59 | 3.66 |
| 4MRC25P006 | u | REDUCCION CONCENTRICA GALVA SEGMENTADA JG INTRAFLEX MB-25 CONAIRE D=400/355 | 0.048 | 93.21 | 4.47 |
| 4MME25P003 | u | MANGUITO DE UNION GALVA SEGMENTADO JG INTRAFLEX MB-25 CONAIRE D=355 | 0.244 | 21.63 | 5.28 |
|  |  | Total |  |  | 107.13 |

###### CCCIFP25400 Intraflex MB 25 D=400 mm

**CCCIFP2540015** ml Cond CONAIRE JG INTRAFLEX MB-25 circular D=400 mm y 0,6 mm 15 pct figuras, simple pared helic
Precio: 93.29
Fabricación y suministro de conductos CONAIRE JG INTRAFLEX MB de geometría circular, tipo simple pared helicoidal de acero galvanizado en caliente, calidad del acero DX51D+Z250/275, de 400 mm de diámetro y 0,6 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1525P004 | ml | TUBO HELICOIDAL GALVA JG INTRAFLEX MB-25x1500 CONAIRE D=400 | 0.667 | 123.59 | 82.43 |
| 4MCO925P004 | u | CODO GALVA 90º SEGMENTADO JG INTRAFLEX MB-25 CONAIRE D=400 | 0.043 | 123.44 | 5.31 |
| 4MCO425P004 | u | CODO GALVA 45º SEGMENTADO JG INTRAFLEX MB-25 CONAIRE D=400 | 0.018 | 78.31 | 1.41 |
| 4MTS925P004 | u | TE SIMPLE GALVA 90º SEGMENTADA JG INTRAFLEX MB-25 CONAIRE D=400 | 0.009 | 127.49 | 1.15 |
| 4MRC25P010 | u | REDUCCION CONCENTRICA GALVA SEGMENTADA JG INTRAFLEX MB-25 CONAIRE D=450/400 | 0.013 | 105.25 | 1.37 |
| 4MME25P004 | u | MANGUITO DE UNION GALVA SEGMENTADO JG INTRAFLEX MB-25 CONAIRE D=400 | 0.066 | 24.51 | 1.62 |
|  |  | Total |  |  | 93.29 |

**CCCIFP2540025** ml Cond CONAIRE JG INTRAFLEX MB-25 circular D=400 mm y 0,6 mm 25 pct figuras, simple pared helic
Precio: 100.62
Fabricación y suministro de conductos CONAIRE JG INTRAFLEX MB de geometría circular, tipo simple pared helicoidal de acero galvanizado en caliente, calidad del acero DX51D+Z250/275, de 400 mm de diámetro y 0,6 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1525P004 | ml | TUBO HELICOIDAL GALVA JG INTRAFLEX MB-25x1500 CONAIRE D=400 | 0.667 | 123.59 | 82.43 |
| 4MCO925P004 | u | CODO GALVA 90º SEGMENTADO JG INTRAFLEX MB-25 CONAIRE D=400 | 0.071 | 123.44 | 8.76 |
| 4MCO425P004 | u | CODO GALVA 45º SEGMENTADO JG INTRAFLEX MB-25 CONAIRE D=400 | 0.03 | 78.31 | 2.35 |
| 4MTS925P004 | u | TE SIMPLE GALVA 90º SEGMENTADA JG INTRAFLEX MB-25 CONAIRE D=400 | 0.016 | 127.49 | 2.04 |
| 4MRC25P010 | u | REDUCCION CONCENTRICA GALVA SEGMENTADA JG INTRAFLEX MB-25 CONAIRE D=450/400 | 0.022 | 105.25 | 2.32 |
| 4MME25P004 | u | MANGUITO DE UNION GALVA SEGMENTADO JG INTRAFLEX MB-25 CONAIRE D=400 | 0.111 | 24.51 | 2.72 |
|  |  | Total |  |  | 100.62 |

**CCCIFP2540035** ml Cond CONAIRE JG INTRAFLEX MB-25 circular D=400 mm y 0,6 mm 35 pct figuras, simple pared helic
Precio: 107.92
Fabricación y suministro de conductos CONAIRE JG INTRAFLEX MB de geometría circular, tipo simple pared helicoidal de acero galvanizado en caliente, calidad del acero DX51D+Z250/275, de 400 mm de diámetro y 0,6 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1525P004 | ml | TUBO HELICOIDAL GALVA JG INTRAFLEX MB-25x1500 CONAIRE D=400 | 0.667 | 123.59 | 82.43 |
| 4MCO925P004 | u | CODO GALVA 90º SEGMENTADO JG INTRAFLEX MB-25 CONAIRE D=400 | 0.1 | 123.44 | 12.34 |
| 4MCO425P004 | u | CODO GALVA 45º SEGMENTADO JG INTRAFLEX MB-25 CONAIRE D=400 | 0.042 | 78.31 | 3.29 |
| 4MTS925P004 | u | TE SIMPLE GALVA 90º SEGMENTADA JG INTRAFLEX MB-25 CONAIRE D=400 | 0.022 | 127.49 | 2.80 |
| 4MRC25P010 | u | REDUCCION CONCENTRICA GALVA SEGMENTADA JG INTRAFLEX MB-25 CONAIRE D=450/400 | 0.031 | 105.25 | 3.26 |
| 4MME25P004 | u | MANGUITO DE UNION GALVA SEGMENTADO JG INTRAFLEX MB-25 CONAIRE D=400 | 0.155 | 24.51 | 3.80 |
|  |  | Total |  |  | 107.92 |

**CCCIFP2540045** ml Cond CONAIRE JG INTRAFLEX MB-25 circular D=400 mm y 0,6 mm 45 pct figuras, simple pared helic
Precio: 115.13
Fabricación y suministro de conductos CONAIRE JG INTRAFLEX MB de geometría circular, tipo simple pared helicoidal de acero galvanizado en caliente, calidad del acero DX51D+Z250/275, de 400 mm de diámetro y 0,6 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1525P004 | ml | TUBO HELICOIDAL GALVA JG INTRAFLEX MB-25x1500 CONAIRE D=400 | 0.667 | 123.59 | 82.43 |
| 4MCO925P004 | u | CODO GALVA 90º SEGMENTADO JG INTRAFLEX MB-25 CONAIRE D=400 | 0.129 | 123.44 | 15.92 |
| 4MCO425P004 | u | CODO GALVA 45º SEGMENTADO JG INTRAFLEX MB-25 CONAIRE D=400 | 0.054 | 78.31 | 4.23 |
| 4MTS925P004 | u | TE SIMPLE GALVA 90º SEGMENTADA JG INTRAFLEX MB-25 CONAIRE D=400 | 0.028 | 127.49 | 3.57 |
| 4MRC25P010 | u | REDUCCION CONCENTRICA GALVA SEGMENTADA JG INTRAFLEX MB-25 CONAIRE D=450/400 | 0.039 | 105.25 | 4.10 |
| 4MME25P004 | u | MANGUITO DE UNION GALVA SEGMENTADO JG INTRAFLEX MB-25 CONAIRE D=400 | 0.199 | 24.51 | 4.88 |
|  |  | Total |  |  | 115.13 |

**CCCIFP2540055** ml Cond CONAIRE JG INTRAFLEX MB-25 circular D=400 mm y 0,6 mm 55 pct figuras, simple pared helic
Precio: 122.47
Fabricación y suministro de conductos CONAIRE JG INTRAFLEX MB de geometría circular, tipo simple pared helicoidal de acero galvanizado en caliente, calidad del acero DX51D+Z250/275, de 400 mm de diámetro y 0,6 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1525P004 | ml | TUBO HELICOIDAL GALVA JG INTRAFLEX MB-25x1500 CONAIRE D=400 | 0.667 | 123.59 | 82.43 |
| 4MCO925P004 | u | CODO GALVA 90º SEGMENTADO JG INTRAFLEX MB-25 CONAIRE D=400 | 0.157 | 123.44 | 19.38 |
| 4MCO425P004 | u | CODO GALVA 45º SEGMENTADO JG INTRAFLEX MB-25 CONAIRE D=400 | 0.066 | 78.31 | 5.17 |
| 4MTS925P004 | u | TE SIMPLE GALVA 90º SEGMENTADA JG INTRAFLEX MB-25 CONAIRE D=400 | 0.035 | 127.49 | 4.46 |
| 4MRC25P010 | u | REDUCCION CONCENTRICA GALVA SEGMENTADA JG INTRAFLEX MB-25 CONAIRE D=450/400 | 0.048 | 105.25 | 5.05 |
| 4MME25P004 | u | MANGUITO DE UNION GALVA SEGMENTADO JG INTRAFLEX MB-25 CONAIRE D=400 | 0.244 | 24.51 | 5.98 |
|  |  | Total |  |  | 122.47 |

###### CCCIFP25450 Intraflex MB 25 D=450 mm

**CCCIFP2545015** ml Cond CONAIRE JG INTRAFLEX MB-25 circular D=450 mm y 0,6 mm 15 pct figuras, simple pared helic
Precio: 104.99
Fabricación y suministro de conductos CONAIRE JG INTRAFLEX MB de geometría circular, tipo simple pared helicoidal de acero galvanizado en caliente, calidad del acero DX51D+Z250/275, de 450 mm de diámetro y 0,6 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1525P005 | ml | TUBO HELICOIDAL GALVA JG INTRAFLEX MB-25x1500 CONAIRE D=450 | 0.667 | 138.51 | 92.39 |
| 4MCO925P005 | u | CODO GALVA 90º SEGMENTADO JG INTRAFLEX MB-25 CONAIRE D=450 | 0.043 | 147.36 | 6.34 |
| 4MCO425P005 | u | CODO GALVA 45º SEGMENTADO JG INTRAFLEX MB-25 CONAIRE D=450 | 0.018 | 91.55 | 1.65 |
| 4MTS925P005 | u | TE SIMPLE GALVA 90º SEGMENTADA JG INTRAFLEX MB-25 CONAIRE D=450 | 0.009 | 140.09 | 1.26 |
| 4MRC25P015 | u | REDUCCION CONCENTRICA GALVA SEGMENTADA JG INTRAFLEX MB-25 CONAIRE D=500/450 | 0.013 | 123.42 | 1.60 |
| 4MME25P005 | u | MANGUITO DE UNION GALVA SEGMENTADO JG INTRAFLEX MB-25 CONAIRE D=450 | 0.066 | 26.44 | 1.75 |
|  |  | Total |  |  | 104.99 |

**CCCIFP2545025** ml Cond CONAIRE JG INTRAFLEX MB-25 circular D=450 mm y 0,6 mm 25 pct figuras, simple pared helic
Precio: 113.49
Fabricación y suministro de conductos CONAIRE JG INTRAFLEX MB de geometría circular, tipo simple pared helicoidal de acero galvanizado en caliente, calidad del acero DX51D+Z250/275, de 450 mm de diámetro y 0,6 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1525P005 | ml | TUBO HELICOIDAL GALVA JG INTRAFLEX MB-25x1500 CONAIRE D=450 | 0.667 | 138.51 | 92.39 |
| 4MCO925P005 | u | CODO GALVA 90º SEGMENTADO JG INTRAFLEX MB-25 CONAIRE D=450 | 0.071 | 147.36 | 10.46 |
| 4MCO425P005 | u | CODO GALVA 45º SEGMENTADO JG INTRAFLEX MB-25 CONAIRE D=450 | 0.03 | 91.55 | 2.75 |
| 4MTS925P005 | u | TE SIMPLE GALVA 90º SEGMENTADA JG INTRAFLEX MB-25 CONAIRE D=450 | 0.016 | 140.09 | 2.24 |
| 4MRC25P015 | u | REDUCCION CONCENTRICA GALVA SEGMENTADA JG INTRAFLEX MB-25 CONAIRE D=500/450 | 0.022 | 123.42 | 2.72 |
| 4MME25P005 | u | MANGUITO DE UNION GALVA SEGMENTADO JG INTRAFLEX MB-25 CONAIRE D=450 | 0.111 | 26.44 | 2.93 |
|  |  | Total |  |  | 113.49 |

**CCCIFP2545035** ml Cond CONAIRE JG INTRAFLEX MB-25 circular D=450 mm y 0,6 mm 35 pct figuras, simple pared helic
Precio: 121.99
Fabricación y suministro de conductos CONAIRE JG INTRAFLEX MB de geometría circular, tipo simple pared helicoidal de acero galvanizado en caliente, calidad del acero DX51D+Z250/275, de 450 mm de diámetro y 0,6 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1525P005 | ml | TUBO HELICOIDAL GALVA JG INTRAFLEX MB-25x1500 CONAIRE D=450 | 0.667 | 138.51 | 92.39 |
| 4MCO925P005 | u | CODO GALVA 90º SEGMENTADO JG INTRAFLEX MB-25 CONAIRE D=450 | 0.1 | 147.36 | 14.74 |
| 4MCO425P005 | u | CODO GALVA 45º SEGMENTADO JG INTRAFLEX MB-25 CONAIRE D=450 | 0.042 | 91.55 | 3.85 |
| 4MTS925P005 | u | TE SIMPLE GALVA 90º SEGMENTADA JG INTRAFLEX MB-25 CONAIRE D=450 | 0.022 | 140.09 | 3.08 |
| 4MRC25P015 | u | REDUCCION CONCENTRICA GALVA SEGMENTADA JG INTRAFLEX MB-25 CONAIRE D=500/450 | 0.031 | 123.42 | 3.83 |
| 4MME25P005 | u | MANGUITO DE UNION GALVA SEGMENTADO JG INTRAFLEX MB-25 CONAIRE D=450 | 0.155 | 26.44 | 4.10 |
|  |  | Total |  |  | 121.99 |

**CCCIFP2545045** ml Cond CONAIRE JG INTRAFLEX MB-25 circular D=450 mm y 0,6 mm 45 pct figuras, simple pared helic
Precio: 130.33
Fabricación y suministro de conductos CONAIRE JG INTRAFLEX MB de geometría circular, tipo simple pared helicoidal de acero galvanizado en caliente, calidad del acero DX51D+Z250/275, de 450 mm de diámetro y 0,6 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1525P005 | ml | TUBO HELICOIDAL GALVA JG INTRAFLEX MB-25x1500 CONAIRE D=450 | 0.667 | 138.51 | 92.39 |
| 4MCO925P005 | u | CODO GALVA 90º SEGMENTADO JG INTRAFLEX MB-25 CONAIRE D=450 | 0.129 | 147.36 | 19.01 |
| 4MCO425P005 | u | CODO GALVA 45º SEGMENTADO JG INTRAFLEX MB-25 CONAIRE D=450 | 0.054 | 91.55 | 4.94 |
| 4MTS925P005 | u | TE SIMPLE GALVA 90º SEGMENTADA JG INTRAFLEX MB-25 CONAIRE D=450 | 0.028 | 140.09 | 3.92 |
| 4MRC25P015 | u | REDUCCION CONCENTRICA GALVA SEGMENTADA JG INTRAFLEX MB-25 CONAIRE D=500/450 | 0.039 | 123.42 | 4.81 |
| 4MME25P005 | u | MANGUITO DE UNION GALVA SEGMENTADO JG INTRAFLEX MB-25 CONAIRE D=450 | 0.199 | 26.44 | 5.26 |
|  |  | Total |  |  | 130.33 |

**CCCIFP2545055** ml Cond CONAIRE JG INTRAFLEX MB-25 circular D=450 mm y 0,6 mm 55 pct figuras, simple pared helic
Precio: 138.84
Fabricación y suministro de conductos CONAIRE JG INTRAFLEX MB de geometría circular, tipo simple pared helicoidal de acero galvanizado en caliente, calidad del acero DX51D+Z250/275, de 450 mm de diámetro y 0,6 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1525P005 | ml | TUBO HELICOIDAL GALVA JG INTRAFLEX MB-25x1500 CONAIRE D=450 | 0.667 | 138.51 | 92.39 |
| 4MCO925P005 | u | CODO GALVA 90º SEGMENTADO JG INTRAFLEX MB-25 CONAIRE D=450 | 0.157 | 147.36 | 23.14 |
| 4MCO425P005 | u | CODO GALVA 45º SEGMENTADO JG INTRAFLEX MB-25 CONAIRE D=450 | 0.066 | 91.55 | 6.04 |
| 4MTS925P005 | u | TE SIMPLE GALVA 90º SEGMENTADA JG INTRAFLEX MB-25 CONAIRE D=450 | 0.035 | 140.09 | 4.90 |
| 4MRC25P015 | u | REDUCCION CONCENTRICA GALVA SEGMENTADA JG INTRAFLEX MB-25 CONAIRE D=500/450 | 0.048 | 123.42 | 5.92 |
| 4MME25P005 | u | MANGUITO DE UNION GALVA SEGMENTADO JG INTRAFLEX MB-25 CONAIRE D=450 | 0.244 | 26.44 | 6.45 |
|  |  | Total |  |  | 138.84 |

###### CCCIFP25500 Intraflex MB 25 D=500 mm

**CCCIFP2550015** ml Cond CONAIRE JG INTRAFLEX MB-25 circular D=500 mm y 0,7 mm 15 pct figuras, simple pared helic
Precio: 123.5
Fabricación y suministro de conductos CONAIRE JG INTRAFLEX MB de geometría circular, tipo simple pared helicoidal de acero galvanizado en caliente, calidad del acero DX51D+Z250/275, de 500 mm de diámetro y 0,7 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1525P006 | ml | TUBO HELICOIDAL GALVA JG INTRAFLEX MB-25x1500 CONAIRE D=500 | 0.667 | 161.53 | 107.74 |
| 4MCO925P006 | u | CODO GALVA 90º SEGMENTADO JG INTRAFLEX MB-25 CONAIRE D=500 | 0.043 | 189.92 | 8.17 |
| 4MCO425P006 | u | CODO GALVA 45º SEGMENTADO JG INTRAFLEX MB-25 CONAIRE D=500 | 0.018 | 110.48 | 1.99 |
| 4MTS925P006 | u | TE SIMPLE GALVA 90º SEGMENTADA JG INTRAFLEX MB-25 CONAIRE D=500 | 0.009 | 184.1 | 1.66 |
| 4MRC25P021 | u | REDUCCION CONCENTRICA GALVA SEGMENTADA JG INTRAFLEX MB-25 CONAIRE D=560/500 | 0.013 | 155.5 | 2.02 |
| 4MME25P006 | u | MANGUITO DE UNION GALVA SEGMENTADO JG INTRAFLEX MB-25 CONAIRE D=500 | 0.066 | 29.15 | 1.92 |
|  |  | Total |  |  | 123.5 |

**CCCIFP2550025** ml Cond CONAIRE JG INTRAFLEX MB-25 circular D=500 mm y 0,7 mm 25 pct figuras, simple pared helic
Precio: 134.14
Fabricación y suministro de conductos CONAIRE JG INTRAFLEX MB de geometría circular, tipo simple pared helicoidal de acero galvanizado en caliente, calidad del acero DX51D+Z250/275, de 500 mm de diámetro y 0,7 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1525P006 | ml | TUBO HELICOIDAL GALVA JG INTRAFLEX MB-25x1500 CONAIRE D=500 | 0.667 | 161.53 | 107.74 |
| 4MCO925P006 | u | CODO GALVA 90º SEGMENTADO JG INTRAFLEX MB-25 CONAIRE D=500 | 0.071 | 189.92 | 13.48 |
| 4MCO425P006 | u | CODO GALVA 45º SEGMENTADO JG INTRAFLEX MB-25 CONAIRE D=500 | 0.03 | 110.48 | 3.31 |
| 4MTS925P006 | u | TE SIMPLE GALVA 90º SEGMENTADA JG INTRAFLEX MB-25 CONAIRE D=500 | 0.016 | 184.1 | 2.95 |
| 4MRC25P021 | u | REDUCCION CONCENTRICA GALVA SEGMENTADA JG INTRAFLEX MB-25 CONAIRE D=560/500 | 0.022 | 155.5 | 3.42 |
| 4MME25P006 | u | MANGUITO DE UNION GALVA SEGMENTADO JG INTRAFLEX MB-25 CONAIRE D=500 | 0.111 | 29.15 | 3.24 |
|  |  | Total |  |  | 134.14 |

**CCCIFP2550035** ml Cond CONAIRE JG INTRAFLEX MB-25 circular D=500 mm y 0,7 mm 35 pct figuras, simple pared helic
Precio: 144.76
Fabricación y suministro de conductos CONAIRE JG INTRAFLEX MB de geometría circular, tipo simple pared helicoidal de acero galvanizado en caliente, calidad del acero DX51D+Z250/275, de 500 mm de diámetro y 0,7 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1525P006 | ml | TUBO HELICOIDAL GALVA JG INTRAFLEX MB-25x1500 CONAIRE D=500 | 0.667 | 161.53 | 107.74 |
| 4MCO925P006 | u | CODO GALVA 90º SEGMENTADO JG INTRAFLEX MB-25 CONAIRE D=500 | 0.1 | 189.92 | 18.99 |
| 4MCO425P006 | u | CODO GALVA 45º SEGMENTADO JG INTRAFLEX MB-25 CONAIRE D=500 | 0.042 | 110.48 | 4.64 |
| 4MTS925P006 | u | TE SIMPLE GALVA 90º SEGMENTADA JG INTRAFLEX MB-25 CONAIRE D=500 | 0.022 | 184.1 | 4.05 |
| 4MRC25P021 | u | REDUCCION CONCENTRICA GALVA SEGMENTADA JG INTRAFLEX MB-25 CONAIRE D=560/500 | 0.031 | 155.5 | 4.82 |
| 4MME25P006 | u | MANGUITO DE UNION GALVA SEGMENTADO JG INTRAFLEX MB-25 CONAIRE D=500 | 0.155 | 29.15 | 4.52 |
|  |  | Total |  |  | 144.76 |

**CCCIFP2550045** ml Cond CONAIRE JG INTRAFLEX MB-25 circular D=500 mm y 0,7 mm 45 pct figuras, simple pared helic
Precio: 155.22
Fabricación y suministro de conductos CONAIRE JG INTRAFLEX MB de geometría circular, tipo simple pared helicoidal de acero galvanizado en caliente, calidad del acero DX51D+Z250/275, de 500 mm de diámetro y 0,7 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1525P006 | ml | TUBO HELICOIDAL GALVA JG INTRAFLEX MB-25x1500 CONAIRE D=500 | 0.667 | 161.53 | 107.74 |
| 4MCO925P006 | u | CODO GALVA 90º SEGMENTADO JG INTRAFLEX MB-25 CONAIRE D=500 | 0.129 | 189.92 | 24.50 |
| 4MCO425P006 | u | CODO GALVA 45º SEGMENTADO JG INTRAFLEX MB-25 CONAIRE D=500 | 0.054 | 110.48 | 5.97 |
| 4MTS925P006 | u | TE SIMPLE GALVA 90º SEGMENTADA JG INTRAFLEX MB-25 CONAIRE D=500 | 0.028 | 184.1 | 5.15 |
| 4MRC25P021 | u | REDUCCION CONCENTRICA GALVA SEGMENTADA JG INTRAFLEX MB-25 CONAIRE D=560/500 | 0.039 | 155.5 | 6.06 |
| 4MME25P006 | u | MANGUITO DE UNION GALVA SEGMENTADO JG INTRAFLEX MB-25 CONAIRE D=500 | 0.199 | 29.15 | 5.80 |
|  |  | Total |  |  | 155.22 |

**CCCIFP2550055** ml Cond CONAIRE JG INTRAFLEX MB-25 circular D=500 mm y 0,7 mm 55 pct figuras, simple pared helic
Precio: 165.86
Fabricación y suministro de conductos CONAIRE JG INTRAFLEX MB de geometría circular, tipo simple pared helicoidal de acero galvanizado en caliente, calidad del acero DX51D+Z250/275, de 500 mm de diámetro y 0,7 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1525P006 | ml | TUBO HELICOIDAL GALVA JG INTRAFLEX MB-25x1500 CONAIRE D=500 | 0.667 | 161.53 | 107.74 |
| 4MCO925P006 | u | CODO GALVA 90º SEGMENTADO JG INTRAFLEX MB-25 CONAIRE D=500 | 0.157 | 189.92 | 29.82 |
| 4MCO425P006 | u | CODO GALVA 45º SEGMENTADO JG INTRAFLEX MB-25 CONAIRE D=500 | 0.066 | 110.48 | 7.29 |
| 4MTS925P006 | u | TE SIMPLE GALVA 90º SEGMENTADA JG INTRAFLEX MB-25 CONAIRE D=500 | 0.035 | 184.1 | 6.44 |
| 4MRC25P021 | u | REDUCCION CONCENTRICA GALVA SEGMENTADA JG INTRAFLEX MB-25 CONAIRE D=560/500 | 0.048 | 155.5 | 7.46 |
| 4MME25P006 | u | MANGUITO DE UNION GALVA SEGMENTADO JG INTRAFLEX MB-25 CONAIRE D=500 | 0.244 | 29.15 | 7.11 |
|  |  | Total |  |  | 165.86 |

###### CCCIFP25560 Intraflex MB 25 D=560 mm

**CCCIFP2556015** ml Cond CONAIRE JG INTRAFLEX MB-25 circular D=560 mm y 0,7 mm 15 pct figuras, simple pared helic
Precio: 139.87
Fabricación y suministro de conductos CONAIRE JG INTRAFLEX MB de geometría circular, tipo simple pared helicoidal de acero galvanizado en caliente, calidad del acero DX51D+Z250/275, de 560 mm de diámetro y 0,7 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3025P002 | ml | TUBO HELICOIDAL GALVA JG INTRAFLEX MB-25x3000 CONAIRE D=560 | 0.34 | 357.19 | 121.44 |
| 4MCO925P007 | u | CODO GALVA 90º SEGMENTADO JG INTRAFLEX MB-25 CONAIRE D=560 | 0.043 | 223.66 | 9.62 |
| 4MCO425P007 | u | CODO GALVA 45º SEGMENTADO JG INTRAFLEX MB-25 CONAIRE D=560 | 0.018 | 132.28 | 2.38 |
| 4MTS925P007 | u | TE SIMPLE GALVA 90º SEGMENTADA JG INTRAFLEX MB-25 CONAIRE D=560 | 0.009 | 218.47 | 1.97 |
| 4MRC25P028 | u | REDUCCION CONCENTRICA GALVA SEGMENTADA JG INTRAFLEX MB-25 CONAIRE D=600/560 | 0.013 | 170.96 | 2.22 |
| 4MME25P007 | u | MANGUITO DE UNION GALVA SEGMENTADO JG INTRAFLEX MB-25 CONAIRE D=560 | 0.066 | 33.93 | 2.24 |
|  |  | Total |  |  | 139.87 |

**CCCIFP2556025** ml Cond CONAIRE JG INTRAFLEX MB-25 circular D=560 mm y 0,7 mm 25 pct figuras, simple pared helic
Precio: 152.32
Fabricación y suministro de conductos CONAIRE JG INTRAFLEX MB de geometría circular, tipo simple pared helicoidal de acero galvanizado en caliente, calidad del acero DX51D+Z250/275, de 560 mm de diámetro y 0,7 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3025P002 | ml | TUBO HELICOIDAL GALVA JG INTRAFLEX MB-25x3000 CONAIRE D=560 | 0.34 | 357.19 | 121.44 |
| 4MCO925P007 | u | CODO GALVA 90º SEGMENTADO JG INTRAFLEX MB-25 CONAIRE D=560 | 0.071 | 223.66 | 15.88 |
| 4MCO425P007 | u | CODO GALVA 45º SEGMENTADO JG INTRAFLEX MB-25 CONAIRE D=560 | 0.03 | 132.28 | 3.97 |
| 4MTS925P007 | u | TE SIMPLE GALVA 90º SEGMENTADA JG INTRAFLEX MB-25 CONAIRE D=560 | 0.016 | 218.47 | 3.50 |
| 4MRC25P028 | u | REDUCCION CONCENTRICA GALVA SEGMENTADA JG INTRAFLEX MB-25 CONAIRE D=600/560 | 0.022 | 170.96 | 3.76 |
| 4MME25P007 | u | MANGUITO DE UNION GALVA SEGMENTADO JG INTRAFLEX MB-25 CONAIRE D=560 | 0.111 | 33.93 | 3.77 |
|  |  | Total |  |  | 152.32 |

**CCCIFP2556035** ml Cond CONAIRE JG INTRAFLEX MB-25 circular D=560 mm y 0,7 mm 35 pct figuras, simple pared helic
Precio: 164.74
Fabricación y suministro de conductos CONAIRE JG INTRAFLEX MB de geometría circular, tipo simple pared helicoidal de acero galvanizado en caliente, calidad del acero DX51D+Z250/275, de 560 mm de diámetro y 0,7 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3025P002 | ml | TUBO HELICOIDAL GALVA JG INTRAFLEX MB-25x3000 CONAIRE D=560 | 0.34 | 357.19 | 121.44 |
| 4MCO925P007 | u | CODO GALVA 90º SEGMENTADO JG INTRAFLEX MB-25 CONAIRE D=560 | 0.1 | 223.66 | 22.37 |
| 4MCO425P007 | u | CODO GALVA 45º SEGMENTADO JG INTRAFLEX MB-25 CONAIRE D=560 | 0.042 | 132.28 | 5.56 |
| 4MTS925P007 | u | TE SIMPLE GALVA 90º SEGMENTADA JG INTRAFLEX MB-25 CONAIRE D=560 | 0.022 | 218.47 | 4.81 |
| 4MRC25P028 | u | REDUCCION CONCENTRICA GALVA SEGMENTADA JG INTRAFLEX MB-25 CONAIRE D=600/560 | 0.031 | 170.96 | 5.30 |
| 4MME25P007 | u | MANGUITO DE UNION GALVA SEGMENTADO JG INTRAFLEX MB-25 CONAIRE D=560 | 0.155 | 33.93 | 5.26 |
|  |  | Total |  |  | 164.74 |

**CCCIFP2556045** ml Cond CONAIRE JG INTRAFLEX MB-25 circular D=560 mm y 0,7 mm 45 pct figuras, simple pared helic
Precio: 176.97
Fabricación y suministro de conductos CONAIRE JG INTRAFLEX MB de geometría circular, tipo simple pared helicoidal de acero galvanizado en caliente, calidad del acero DX51D+Z250/275, de 560 mm de diámetro y 0,7 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3025P002 | ml | TUBO HELICOIDAL GALVA JG INTRAFLEX MB-25x3000 CONAIRE D=560 | 0.34 | 357.19 | 121.44 |
| 4MCO925P007 | u | CODO GALVA 90º SEGMENTADO JG INTRAFLEX MB-25 CONAIRE D=560 | 0.129 | 223.66 | 28.85 |
| 4MCO425P007 | u | CODO GALVA 45º SEGMENTADO JG INTRAFLEX MB-25 CONAIRE D=560 | 0.054 | 132.28 | 7.14 |
| 4MTS925P007 | u | TE SIMPLE GALVA 90º SEGMENTADA JG INTRAFLEX MB-25 CONAIRE D=560 | 0.028 | 218.47 | 6.12 |
| 4MRC25P028 | u | REDUCCION CONCENTRICA GALVA SEGMENTADA JG INTRAFLEX MB-25 CONAIRE D=600/560 | 0.039 | 170.96 | 6.67 |
| 4MME25P007 | u | MANGUITO DE UNION GALVA SEGMENTADO JG INTRAFLEX MB-25 CONAIRE D=560 | 0.199 | 33.93 | 6.75 |
|  |  | Total |  |  | 176.97 |

**CCCIFP2556055** ml Cond CONAIRE JG INTRAFLEX MB-25 circular D=560 mm y 0,7 mm 55 pct figuras, simple pared helic
Precio: 189.42
Fabricación y suministro de conductos CONAIRE JG INTRAFLEX MB de geometría circular, tipo simple pared helicoidal de acero galvanizado en caliente, calidad del acero DX51D+Z250/275, de 560 mm de diámetro y 0,7 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3025P002 | ml | TUBO HELICOIDAL GALVA JG INTRAFLEX MB-25x3000 CONAIRE D=560 | 0.34 | 357.19 | 121.44 |
| 4MCO925P007 | u | CODO GALVA 90º SEGMENTADO JG INTRAFLEX MB-25 CONAIRE D=560 | 0.157 | 223.66 | 35.11 |
| 4MCO425P007 | u | CODO GALVA 45º SEGMENTADO JG INTRAFLEX MB-25 CONAIRE D=560 | 0.066 | 132.28 | 8.73 |
| 4MTS925P007 | u | TE SIMPLE GALVA 90º SEGMENTADA JG INTRAFLEX MB-25 CONAIRE D=560 | 0.035 | 218.47 | 7.65 |
| 4MRC25P028 | u | REDUCCION CONCENTRICA GALVA SEGMENTADA JG INTRAFLEX MB-25 CONAIRE D=600/560 | 0.048 | 170.96 | 8.21 |
| 4MME25P007 | u | MANGUITO DE UNION GALVA SEGMENTADO JG INTRAFLEX MB-25 CONAIRE D=560 | 0.244 | 33.93 | 8.28 |
|  |  | Total |  |  | 189.42 |

###### CCCIFP25600 Intraflex MB 25 D=600 mm

**CCCIFP2560015** ml Cond CONAIRE JG INTRAFLEX MB-25 circular D=600 mm y 0,7 mm 15 pct figuras, simple pared helic
Precio: 150.92
Fabricación y suministro de conductos CONAIRE JG INTRAFLEX MB de geometría circular, tipo simple pared helicoidal de acero galvanizado en caliente, calidad del acero DX51D+Z250/275, de 600 mm de diámetro y 0,7 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3025P003 | ml | TUBO HELICOIDAL GALVA JG INTRAFLEX MB-25x3000 CONAIRE D=600 | 0.34 | 381.77 | 129.80 |
| 4MCO925P008 | u | CODO GALVA 90º SEGMENTADO JG INTRAFLEX MB-25 CONAIRE D=600 | 0.043 | 258.87 | 11.13 |
| 4MCO425P008 | u | CODO GALVA 45º SEGMENTADO JG INTRAFLEX MB-25 CONAIRE D=600 | 0.018 | 156.97 | 2.83 |
| 4MTS925P008 | u | TE SIMPLE GALVA 90º SEGMENTADA JG INTRAFLEX MB-25 CONAIRE D=600 | 0.009 | 248.09 | 2.23 |
| 4MRC25P036 | u | REDUCCION CONCENTRICA GALVA SEGMENTADA JG INTRAFLEX MB-25 CONAIRE D=630/600 | 0.013 | 200.75 | 2.61 |
| 4MME25P008 | u | MANGUITO DE UNION GALVA SEGMENTADO JG INTRAFLEX MB-25 CONAIRE D=600 | 0.066 | 35.11 | 2.32 |
|  |  | Total |  |  | 150.92 |

**CCCIFP2560025** ml Cond CONAIRE JG INTRAFLEX MB-25 circular D=600 mm y 0,7 mm 25 pct figuras, simple pared helic
Precio: 165.18
Fabricación y suministro de conductos CONAIRE JG INTRAFLEX MB de geometría circular, tipo simple pared helicoidal de acero galvanizado en caliente, calidad del acero DX51D+Z250/275, de 600 mm de diámetro y 0,7 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3025P003 | ml | TUBO HELICOIDAL GALVA JG INTRAFLEX MB-25x3000 CONAIRE D=600 | 0.34 | 381.77 | 129.80 |
| 4MCO925P008 | u | CODO GALVA 90º SEGMENTADO JG INTRAFLEX MB-25 CONAIRE D=600 | 0.071 | 258.87 | 18.38 |
| 4MCO425P008 | u | CODO GALVA 45º SEGMENTADO JG INTRAFLEX MB-25 CONAIRE D=600 | 0.03 | 156.97 | 4.71 |
| 4MTS925P008 | u | TE SIMPLE GALVA 90º SEGMENTADA JG INTRAFLEX MB-25 CONAIRE D=600 | 0.016 | 248.09 | 3.97 |
| 4MRC25P036 | u | REDUCCION CONCENTRICA GALVA SEGMENTADA JG INTRAFLEX MB-25 CONAIRE D=630/600 | 0.022 | 200.75 | 4.42 |
| 4MME25P008 | u | MANGUITO DE UNION GALVA SEGMENTADO JG INTRAFLEX MB-25 CONAIRE D=600 | 0.111 | 35.11 | 3.90 |
|  |  | Total |  |  | 165.18 |

**CCCIFP2560035** ml Cond CONAIRE JG INTRAFLEX MB-25 circular D=600 mm y 0,7 mm 35 pct figuras, simple pared helic
Precio: 179.4
Fabricación y suministro de conductos CONAIRE JG INTRAFLEX MB de geometría circular, tipo simple pared helicoidal de acero galvanizado en caliente, calidad del acero DX51D+Z250/275, de 600 mm de diámetro y 0,7 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3025P003 | ml | TUBO HELICOIDAL GALVA JG INTRAFLEX MB-25x3000 CONAIRE D=600 | 0.34 | 381.77 | 129.80 |
| 4MCO925P008 | u | CODO GALVA 90º SEGMENTADO JG INTRAFLEX MB-25 CONAIRE D=600 | 0.1 | 258.87 | 25.89 |
| 4MCO425P008 | u | CODO GALVA 45º SEGMENTADO JG INTRAFLEX MB-25 CONAIRE D=600 | 0.042 | 156.97 | 6.59 |
| 4MTS925P008 | u | TE SIMPLE GALVA 90º SEGMENTADA JG INTRAFLEX MB-25 CONAIRE D=600 | 0.022 | 248.09 | 5.46 |
| 4MRC25P036 | u | REDUCCION CONCENTRICA GALVA SEGMENTADA JG INTRAFLEX MB-25 CONAIRE D=630/600 | 0.031 | 200.75 | 6.22 |
| 4MME25P008 | u | MANGUITO DE UNION GALVA SEGMENTADO JG INTRAFLEX MB-25 CONAIRE D=600 | 0.155 | 35.11 | 5.44 |
|  |  | Total |  |  | 179.4 |

**CCCIFP2560045** ml Cond CONAIRE JG INTRAFLEX MB-25 circular D=600 mm y 0,7 mm 45 pct figuras, simple pared helic
Precio: 193.44
Fabricación y suministro de conductos CONAIRE JG INTRAFLEX MB de geometría circular, tipo simple pared helicoidal de acero galvanizado en caliente, calidad del acero DX51D+Z250/275, de 600 mm de diámetro y 0,7 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3025P003 | ml | TUBO HELICOIDAL GALVA JG INTRAFLEX MB-25x3000 CONAIRE D=600 | 0.34 | 381.77 | 129.80 |
| 4MCO925P008 | u | CODO GALVA 90º SEGMENTADO JG INTRAFLEX MB-25 CONAIRE D=600 | 0.129 | 258.87 | 33.39 |
| 4MCO425P008 | u | CODO GALVA 45º SEGMENTADO JG INTRAFLEX MB-25 CONAIRE D=600 | 0.054 | 156.97 | 8.48 |
| 4MTS925P008 | u | TE SIMPLE GALVA 90º SEGMENTADA JG INTRAFLEX MB-25 CONAIRE D=600 | 0.028 | 248.09 | 6.95 |
| 4MRC25P036 | u | REDUCCION CONCENTRICA GALVA SEGMENTADA JG INTRAFLEX MB-25 CONAIRE D=630/600 | 0.039 | 200.75 | 7.83 |
| 4MME25P008 | u | MANGUITO DE UNION GALVA SEGMENTADO JG INTRAFLEX MB-25 CONAIRE D=600 | 0.199 | 35.11 | 6.99 |
|  |  | Total |  |  | 193.44 |

**CCCIFP2560055** ml Cond CONAIRE JG INTRAFLEX MB-25 circular D=600 mm y 0,7 mm 55 pct figuras, simple pared helic
Precio: 207.69
Fabricación y suministro de conductos CONAIRE JG INTRAFLEX MB de geometría circular, tipo simple pared helicoidal de acero galvanizado en caliente, calidad del acero DX51D+Z250/275, de 600 mm de diámetro y 0,7 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3025P003 | ml | TUBO HELICOIDAL GALVA JG INTRAFLEX MB-25x3000 CONAIRE D=600 | 0.34 | 381.77 | 129.80 |
| 4MCO925P008 | u | CODO GALVA 90º SEGMENTADO JG INTRAFLEX MB-25 CONAIRE D=600 | 0.157 | 258.87 | 40.64 |
| 4MCO425P008 | u | CODO GALVA 45º SEGMENTADO JG INTRAFLEX MB-25 CONAIRE D=600 | 0.066 | 156.97 | 10.36 |
| 4MTS925P008 | u | TE SIMPLE GALVA 90º SEGMENTADA JG INTRAFLEX MB-25 CONAIRE D=600 | 0.035 | 248.09 | 8.68 |
| 4MRC25P036 | u | REDUCCION CONCENTRICA GALVA SEGMENTADA JG INTRAFLEX MB-25 CONAIRE D=630/600 | 0.048 | 200.75 | 9.64 |
| 4MME25P008 | u | MANGUITO DE UNION GALVA SEGMENTADO JG INTRAFLEX MB-25 CONAIRE D=600 | 0.244 | 35.11 | 8.57 |
|  |  | Total |  |  | 207.69 |

###### CCCIFP25630 Intraflex MB 25 D=630 mm

**CCCIFP2563015** ml Cond CONAIRE JG INTRAFLEX MB-25 circular D=630 mm y 0,7 mm 15 pct figuras, simple pared helic
Precio: 158.86
Fabricación y suministro de conductos CONAIRE JG INTRAFLEX MB de geometría circular, tipo simple pared helicoidal de acero galvanizado en caliente, calidad del acero DX51D+Z250/275, de 630 mm de diámetro y 0,7 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3025P004 | ml | TUBO HELICOIDAL GALVA JG INTRAFLEX MB-25x3000 CONAIRE D=630 | 0.34 | 399.79 | 135.93 |
| 4MCO925P009 | u | CODO GALVA 90º SEGMENTADO JG INTRAFLEX MB-25 CONAIRE D=630 | 0.043 | 280.51 | 12.06 |
| 4MCO425P009 | u | CODO GALVA 45º SEGMENTADO JG INTRAFLEX MB-25 CONAIRE D=630 | 0.018 | 169.26 | 3.05 |
| 4MTS925P009 | u | TE SIMPLE GALVA 90º SEGMENTADA JG INTRAFLEX MB-25 CONAIRE D=630 | 0.009 | 267.56 | 2.41 |
| 4MRC25P045 | u | REDUCCION CONCENTRICA GALVA SEGMENTADA JG INTRAFLEX MB-25 CONAIRE D=710/630 | 0.013 | 227.23 | 2.95 |
| 4MME25P009 | u | MANGUITO DE UNION GALVA SEGMENTADO JG INTRAFLEX MB-25 CONAIRE D=630 | 0.066 | 37.21 | 2.46 |
|  |  | Total |  |  | 158.86 |

**CCCIFP2563025** ml Cond CONAIRE JG INTRAFLEX MB-25 circular D=630 mm y 0,7 mm 25 pct figuras, simple pared helic
Precio: 174.34
Fabricación y suministro de conductos CONAIRE JG INTRAFLEX MB de geometría circular, tipo simple pared helicoidal de acero galvanizado en caliente, calidad del acero DX51D+Z250/275, de 630 mm de diámetro y 0,7 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3025P004 | ml | TUBO HELICOIDAL GALVA JG INTRAFLEX MB-25x3000 CONAIRE D=630 | 0.34 | 399.79 | 135.93 |
| 4MCO925P009 | u | CODO GALVA 90º SEGMENTADO JG INTRAFLEX MB-25 CONAIRE D=630 | 0.071 | 280.51 | 19.92 |
| 4MCO425P009 | u | CODO GALVA 45º SEGMENTADO JG INTRAFLEX MB-25 CONAIRE D=630 | 0.03 | 169.26 | 5.08 |
| 4MTS925P009 | u | TE SIMPLE GALVA 90º SEGMENTADA JG INTRAFLEX MB-25 CONAIRE D=630 | 0.016 | 267.56 | 4.28 |
| 4MRC25P045 | u | REDUCCION CONCENTRICA GALVA SEGMENTADA JG INTRAFLEX MB-25 CONAIRE D=710/630 | 0.022 | 227.23 | 5.00 |
| 4MME25P009 | u | MANGUITO DE UNION GALVA SEGMENTADO JG INTRAFLEX MB-25 CONAIRE D=630 | 0.111 | 37.21 | 4.13 |
|  |  | Total |  |  | 174.34 |

**CCCIFP2563035** ml Cond CONAIRE JG INTRAFLEX MB-25 circular D=630 mm y 0,7 mm 35 pct figuras, simple pared helic
Precio: 189.79
Fabricación y suministro de conductos CONAIRE JG INTRAFLEX MB de geometría circular, tipo simple pared helicoidal de acero galvanizado en caliente, calidad del acero DX51D+Z250/275, de 630 mm de diámetro y 0,7 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3025P004 | ml | TUBO HELICOIDAL GALVA JG INTRAFLEX MB-25x3000 CONAIRE D=630 | 0.34 | 399.79 | 135.93 |
| 4MCO925P009 | u | CODO GALVA 90º SEGMENTADO JG INTRAFLEX MB-25 CONAIRE D=630 | 0.1 | 280.51 | 28.05 |
| 4MCO425P009 | u | CODO GALVA 45º SEGMENTADO JG INTRAFLEX MB-25 CONAIRE D=630 | 0.042 | 169.26 | 7.11 |
| 4MTS925P009 | u | TE SIMPLE GALVA 90º SEGMENTADA JG INTRAFLEX MB-25 CONAIRE D=630 | 0.022 | 267.56 | 5.89 |
| 4MRC25P045 | u | REDUCCION CONCENTRICA GALVA SEGMENTADA JG INTRAFLEX MB-25 CONAIRE D=710/630 | 0.031 | 227.23 | 7.04 |
| 4MME25P009 | u | MANGUITO DE UNION GALVA SEGMENTADO JG INTRAFLEX MB-25 CONAIRE D=630 | 0.155 | 37.21 | 5.77 |
|  |  | Total |  |  | 189.79 |

**CCCIFP2563045** ml Cond CONAIRE JG INTRAFLEX MB-25 circular D=630 mm y 0,7 mm 45 pct figuras, simple pared helic
Precio: 205.01
Fabricación y suministro de conductos CONAIRE JG INTRAFLEX MB de geometría circular, tipo simple pared helicoidal de acero galvanizado en caliente, calidad del acero DX51D+Z250/275, de 630 mm de diámetro y 0,7 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3025P004 | ml | TUBO HELICOIDAL GALVA JG INTRAFLEX MB-25x3000 CONAIRE D=630 | 0.34 | 399.79 | 135.93 |
| 4MCO925P009 | u | CODO GALVA 90º SEGMENTADO JG INTRAFLEX MB-25 CONAIRE D=630 | 0.129 | 280.51 | 36.19 |
| 4MCO425P009 | u | CODO GALVA 45º SEGMENTADO JG INTRAFLEX MB-25 CONAIRE D=630 | 0.054 | 169.26 | 9.14 |
| 4MTS925P009 | u | TE SIMPLE GALVA 90º SEGMENTADA JG INTRAFLEX MB-25 CONAIRE D=630 | 0.028 | 267.56 | 7.49 |
| 4MRC25P045 | u | REDUCCION CONCENTRICA GALVA SEGMENTADA JG INTRAFLEX MB-25 CONAIRE D=710/630 | 0.039 | 227.23 | 8.86 |
| 4MME25P009 | u | MANGUITO DE UNION GALVA SEGMENTADO JG INTRAFLEX MB-25 CONAIRE D=630 | 0.199 | 37.21 | 7.40 |
|  |  | Total |  |  | 205.01 |

**CCCIFP2563055** ml Cond CONAIRE JG INTRAFLEX MB-25 circular D=630 mm y 0,7 mm 55 pct figuras, simple pared helic
Precio: 220.49
Fabricación y suministro de conductos CONAIRE JG INTRAFLEX MB de geometría circular, tipo simple pared helicoidal de acero galvanizado en caliente, calidad del acero DX51D+Z250/275, de 630 mm de diámetro y 0,7 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3025P004 | ml | TUBO HELICOIDAL GALVA JG INTRAFLEX MB-25x3000 CONAIRE D=630 | 0.34 | 399.79 | 135.93 |
| 4MCO925P009 | u | CODO GALVA 90º SEGMENTADO JG INTRAFLEX MB-25 CONAIRE D=630 | 0.157 | 280.51 | 44.04 |
| 4MCO425P009 | u | CODO GALVA 45º SEGMENTADO JG INTRAFLEX MB-25 CONAIRE D=630 | 0.066 | 169.26 | 11.17 |
| 4MTS925P009 | u | TE SIMPLE GALVA 90º SEGMENTADA JG INTRAFLEX MB-25 CONAIRE D=630 | 0.035 | 267.56 | 9.36 |
| 4MRC25P045 | u | REDUCCION CONCENTRICA GALVA SEGMENTADA JG INTRAFLEX MB-25 CONAIRE D=710/630 | 0.048 | 227.23 | 10.91 |
| 4MME25P009 | u | MANGUITO DE UNION GALVA SEGMENTADO JG INTRAFLEX MB-25 CONAIRE D=630 | 0.244 | 37.21 | 9.08 |
|  |  | Total |  |  | 220.49 |

###### CCCIFP25710 Intraflex MB 25 D=710 mm

**CCCIFP2571015** ml Cond CONAIRE JG INTRAFLEX MB-25 circular D=710 mm y 0,8 mm 15 pct figuras, simple pared helic
Precio: 181.44
Fabricación y suministro de conductos CONAIRE JG INTRAFLEX MB de geometría circular, tipo simple pared helicoidal de acero galvanizado en caliente, calidad del acero DX51D+Z250/275, de 710 mm de diámetro y 0,8 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3025P005 | ml | TUBO HELICOIDAL GALVA JG INTRAFLEX MB-25x3000 CONAIRE D=710 | 0.34 | 450.77 | 153.26 |
| 4MCO925P010 | u | CODO GALVA 90º SEGMENTADO JG INTRAFLEX MB-25 CONAIRE D=710 | 0.043 | 351.58 | 15.12 |
| 4MCO425P010 | u | CODO GALVA 45º SEGMENTADO JG INTRAFLEX MB-25 CONAIRE D=710 | 0.018 | 206.74 | 3.72 |
| 4MTS925P010 | u | TE SIMPLE GALVA 90º SEGMENTADA JG INTRAFLEX MB-25 CONAIRE D=710 | 0.009 | 334.84 | 3.01 |
| 4MRC25P054 | u | REDUCCION CONCENTRICA GALVA SEGMENTADA JG INTRAFLEX MB-25 CONAIRE D=800/710 | 0.013 | 277.06 | 3.60 |
| 4MME25P010 | u | MANGUITO DE UNION GALVA SEGMENTADO JG INTRAFLEX MB-25 CONAIRE D=710 | 0.066 | 41.35 | 2.73 |
|  |  | Total |  |  | 181.44 |

**CCCIFP2571025** ml Cond CONAIRE JG INTRAFLEX MB-25 circular D=710 mm y 0,8 mm 25 pct figuras, simple pared helic
Precio: 200.47
Fabricación y suministro de conductos CONAIRE JG INTRAFLEX MB de geometría circular, tipo simple pared helicoidal de acero galvanizado en caliente, calidad del acero DX51D+Z250/275, de 710 mm de diámetro y 0,8 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3025P005 | ml | TUBO HELICOIDAL GALVA JG INTRAFLEX MB-25x3000 CONAIRE D=710 | 0.34 | 450.77 | 153.26 |
| 4MCO925P010 | u | CODO GALVA 90º SEGMENTADO JG INTRAFLEX MB-25 CONAIRE D=710 | 0.071 | 351.58 | 24.96 |
| 4MCO425P010 | u | CODO GALVA 45º SEGMENTADO JG INTRAFLEX MB-25 CONAIRE D=710 | 0.03 | 206.74 | 6.20 |
| 4MTS925P010 | u | TE SIMPLE GALVA 90º SEGMENTADA JG INTRAFLEX MB-25 CONAIRE D=710 | 0.016 | 334.84 | 5.36 |
| 4MRC25P054 | u | REDUCCION CONCENTRICA GALVA SEGMENTADA JG INTRAFLEX MB-25 CONAIRE D=800/710 | 0.022 | 277.06 | 6.10 |
| 4MME25P010 | u | MANGUITO DE UNION GALVA SEGMENTADO JG INTRAFLEX MB-25 CONAIRE D=710 | 0.111 | 41.35 | 4.59 |
|  |  | Total |  |  | 200.47 |

**CCCIFP2571035** ml Cond CONAIRE JG INTRAFLEX MB-25 circular D=710 mm y 0,8 mm 35 pct figuras, simple pared helic
Precio: 219.47
Fabricación y suministro de conductos CONAIRE JG INTRAFLEX MB de geometría circular, tipo simple pared helicoidal de acero galvanizado en caliente, calidad del acero DX51D+Z250/275, de 710 mm de diámetro y 0,8 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3025P005 | ml | TUBO HELICOIDAL GALVA JG INTRAFLEX MB-25x3000 CONAIRE D=710 | 0.34 | 450.77 | 153.26 |
| 4MCO925P010 | u | CODO GALVA 90º SEGMENTADO JG INTRAFLEX MB-25 CONAIRE D=710 | 0.1 | 351.58 | 35.16 |
| 4MCO425P010 | u | CODO GALVA 45º SEGMENTADO JG INTRAFLEX MB-25 CONAIRE D=710 | 0.042 | 206.74 | 8.68 |
| 4MTS925P010 | u | TE SIMPLE GALVA 90º SEGMENTADA JG INTRAFLEX MB-25 CONAIRE D=710 | 0.022 | 334.84 | 7.37 |
| 4MRC25P054 | u | REDUCCION CONCENTRICA GALVA SEGMENTADA JG INTRAFLEX MB-25 CONAIRE D=800/710 | 0.031 | 277.06 | 8.59 |
| 4MME25P010 | u | MANGUITO DE UNION GALVA SEGMENTADO JG INTRAFLEX MB-25 CONAIRE D=710 | 0.155 | 41.35 | 6.41 |
|  |  | Total |  |  | 219.47 |

**CCCIFP2571045** ml Cond CONAIRE JG INTRAFLEX MB-25 circular D=710 mm y 0,8 mm 45 pct figuras, simple pared helic
Precio: 238.19
Fabricación y suministro de conductos CONAIRE JG INTRAFLEX MB de geometría circular, tipo simple pared helicoidal de acero galvanizado en caliente, calidad del acero DX51D+Z250/275, de 710 mm de diámetro y 0,8 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3025P005 | ml | TUBO HELICOIDAL GALVA JG INTRAFLEX MB-25x3000 CONAIRE D=710 | 0.34 | 450.77 | 153.26 |
| 4MCO925P010 | u | CODO GALVA 90º SEGMENTADO JG INTRAFLEX MB-25 CONAIRE D=710 | 0.129 | 351.58 | 45.35 |
| 4MCO425P010 | u | CODO GALVA 45º SEGMENTADO JG INTRAFLEX MB-25 CONAIRE D=710 | 0.054 | 206.74 | 11.16 |
| 4MTS925P010 | u | TE SIMPLE GALVA 90º SEGMENTADA JG INTRAFLEX MB-25 CONAIRE D=710 | 0.028 | 334.84 | 9.38 |
| 4MRC25P054 | u | REDUCCION CONCENTRICA GALVA SEGMENTADA JG INTRAFLEX MB-25 CONAIRE D=800/710 | 0.039 | 277.06 | 10.81 |
| 4MME25P010 | u | MANGUITO DE UNION GALVA SEGMENTADO JG INTRAFLEX MB-25 CONAIRE D=710 | 0.199 | 41.35 | 8.23 |
|  |  | Total |  |  | 238.19 |

**CCCIFP2571055** ml Cond CONAIRE JG INTRAFLEX MB-25 circular D=710 mm y 0,8 mm 55 pct figuras, simple pared helic
Precio: 257.21
Fabricación y suministro de conductos CONAIRE JG INTRAFLEX MB de geometría circular, tipo simple pared helicoidal de acero galvanizado en caliente, calidad del acero DX51D+Z250/275, de 710 mm de diámetro y 0,8 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3025P005 | ml | TUBO HELICOIDAL GALVA JG INTRAFLEX MB-25x3000 CONAIRE D=710 | 0.34 | 450.77 | 153.26 |
| 4MCO925P010 | u | CODO GALVA 90º SEGMENTADO JG INTRAFLEX MB-25 CONAIRE D=710 | 0.157 | 351.58 | 55.20 |
| 4MCO425P010 | u | CODO GALVA 45º SEGMENTADO JG INTRAFLEX MB-25 CONAIRE D=710 | 0.066 | 206.74 | 13.64 |
| 4MTS925P010 | u | TE SIMPLE GALVA 90º SEGMENTADA JG INTRAFLEX MB-25 CONAIRE D=710 | 0.035 | 334.84 | 11.72 |
| 4MRC25P054 | u | REDUCCION CONCENTRICA GALVA SEGMENTADA JG INTRAFLEX MB-25 CONAIRE D=800/710 | 0.048 | 277.06 | 13.30 |
| 4MME25P010 | u | MANGUITO DE UNION GALVA SEGMENTADO JG INTRAFLEX MB-25 CONAIRE D=710 | 0.244 | 41.35 | 10.09 |
|  |  | Total |  |  | 257.21 |

###### CCCIFP25800 Intraflex MB 25 D=800 mm

**CCCIFP2580015** ml Cond CONAIRE JG INTRAFLEX MB-25 circular D=800 mm y 0,8 mm 15 pct figuras, simple pared helic
Precio: 222.12
Fabricación y suministro de conductos CONAIRE JG INTRAFLEX MB de geometría circular, tipo simple pared helicoidal de acero galvanizado en caliente, calidad del acero DX51D+Z250/275, de 800 mm de diámetro y 0,8 mm de espesor según norma XP E 51- 620, incorpora en su cara interior un aislamiento térmico de espuma elastómera de 25 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3025P006 | ml | TUBO HELICOIDAL GALVA JG INTRAFLEX MB-25x3000 CONAIRE D=800 | 0.34 | 547.12 | 186.02 |
| 4MCO925P011 | u | CODO GALVA 90º SEGMENTADO JG INTRAFLEX MB-25 CONAIRE D=800 | 0.043 | 480.95 | 20.68 |
| 4MCO425P011 | u | CODO GALVA 45º SEGMENTADO JG INTRAFLEX MB-25 CONAIRE D=800 | 0.018 | 274.01 | 4.93 |
| 4MTS925P011 | u | TE SIMPLE GALVA 90º SEGMENTADA JG INTRAFLEX MB-25 CONAIRE D=800 | 0.009 | 433.25 | 3.90 |
| 4MRC25P054 | u | REDUCCION CONCENTRICA GALVA SEGMENTADA JG INTRAFLEX MB-25 CONAIRE D=800/710 | 0.013 | 277.06 | 3.60 |
| 4MME25P011 | u | MANGUITO DE UNION GALVA SEGMENTADO JG INTRAFLEX MB-25 CONAIRE D=800 | 0.066 | 45.23 | 2.99 |
|  |  | Total |  |  | 222.12 |

**CCCIFP2580025** ml Cond CONAIRE JG INTRAFLEX MB-25 circular D=800 mm y 0,8 mm 25 pct figuras, simple pared helic
Precio: 246.44
Fabricación y suministro de conductos CONAIRE JG INTRAFLEX MB de geometría circular, tipo simple pared helicoidal de acero galvanizado en caliente, calidad del acero DX51D+Z250/275, de 800 mm de diámetro y 0,8 mm de espesor según norma XP E 51- 620, incorpora en su cara interior un aislamiento térmico de espuma elastómera de 25 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3025P006 | ml | TUBO HELICOIDAL GALVA JG INTRAFLEX MB-25x3000 CONAIRE D=800 | 0.34 | 547.12 | 186.02 |
| 4MCO925P011 | u | CODO GALVA 90º SEGMENTADO JG INTRAFLEX MB-25 CONAIRE D=800 | 0.071 | 480.95 | 34.15 |
| 4MCO425P011 | u | CODO GALVA 45º SEGMENTADO JG INTRAFLEX MB-25 CONAIRE D=800 | 0.03 | 274.01 | 8.22 |
| 4MTS925P011 | u | TE SIMPLE GALVA 90º SEGMENTADA JG INTRAFLEX MB-25 CONAIRE D=800 | 0.016 | 433.25 | 6.93 |
| 4MRC25P054 | u | REDUCCION CONCENTRICA GALVA SEGMENTADA JG INTRAFLEX MB-25 CONAIRE D=800/710 | 0.022 | 277.06 | 6.10 |
| 4MME25P011 | u | MANGUITO DE UNION GALVA SEGMENTADO JG INTRAFLEX MB-25 CONAIRE D=800 | 0.111 | 45.23 | 5.02 |
|  |  | Total |  |  | 246.44 |

**CCCIFP2580035** ml Cond CONAIRE JG INTRAFLEX MB-25 circular D=800 mm y 0,8 mm 35 pct figuras, simple pared helic
Precio: 270.76
Fabricación y suministro de conductos CONAIRE JG INTRAFLEX MB de geometría circular, tipo simple pared helicoidal de acero galvanizado en caliente, calidad del acero DX51D+Z250/275, de 800 mm de diámetro y 0,8 mm de espesor según norma XP E 51- 620, incorpora en su cara interior un aislamiento térmico de espuma elastómera de 25 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3025P006 | ml | TUBO HELICOIDAL GALVA JG INTRAFLEX MB-25x3000 CONAIRE D=800 | 0.34 | 547.12 | 186.02 |
| 4MCO925P011 | u | CODO GALVA 90º SEGMENTADO JG INTRAFLEX MB-25 CONAIRE D=800 | 0.1 | 480.95 | 48.10 |
| 4MCO425P011 | u | CODO GALVA 45º SEGMENTADO JG INTRAFLEX MB-25 CONAIRE D=800 | 0.042 | 274.01 | 11.51 |
| 4MTS925P011 | u | TE SIMPLE GALVA 90º SEGMENTADA JG INTRAFLEX MB-25 CONAIRE D=800 | 0.022 | 433.25 | 9.53 |
| 4MRC25P054 | u | REDUCCION CONCENTRICA GALVA SEGMENTADA JG INTRAFLEX MB-25 CONAIRE D=800/710 | 0.031 | 277.06 | 8.59 |
| 4MME25P011 | u | MANGUITO DE UNION GALVA SEGMENTADO JG INTRAFLEX MB-25 CONAIRE D=800 | 0.155 | 45.23 | 7.01 |
|  |  | Total |  |  | 270.76 |

**CCCIFP2580045** ml Cond CONAIRE JG INTRAFLEX MB-25 circular D=800 mm y 0,8 mm 45 pct figuras, simple pared helic
Precio: 294.8
Fabricación y suministro de conductos CONAIRE JG INTRAFLEX MB de geometría circular, tipo simple pared helicoidal de acero galvanizado en caliente, calidad del acero DX51D+Z250/275, de 800 mm de diámetro y 0,8 mm de espesor según norma XP E 51- 620, incorpora en su cara interior un aislamiento térmico de espuma elastómera de 25 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3025P006 | ml | TUBO HELICOIDAL GALVA JG INTRAFLEX MB-25x3000 CONAIRE D=800 | 0.34 | 547.12 | 186.02 |
| 4MCO925P011 | u | CODO GALVA 90º SEGMENTADO JG INTRAFLEX MB-25 CONAIRE D=800 | 0.129 | 480.95 | 62.04 |
| 4MCO425P011 | u | CODO GALVA 45º SEGMENTADO JG INTRAFLEX MB-25 CONAIRE D=800 | 0.054 | 274.01 | 14.80 |
| 4MTS925P011 | u | TE SIMPLE GALVA 90º SEGMENTADA JG INTRAFLEX MB-25 CONAIRE D=800 | 0.028 | 433.25 | 12.13 |
| 4MRC25P054 | u | REDUCCION CONCENTRICA GALVA SEGMENTADA JG INTRAFLEX MB-25 CONAIRE D=800/710 | 0.039 | 277.06 | 10.81 |
| 4MME25P011 | u | MANGUITO DE UNION GALVA SEGMENTADO JG INTRAFLEX MB-25 CONAIRE D=800 | 0.199 | 45.23 | 9.00 |
|  |  | Total |  |  | 294.8 |

**CCCIFP2580055** ml Cond CONAIRE JG INTRAFLEX MB-25 circular D=800 mm y 0,8 mm 55 pct figuras, simple pared helic
Precio: 319.11
Fabricación y suministro de conductos CONAIRE JG INTRAFLEX MB de geometría circular, tipo simple pared helicoidal de acero galvanizado en caliente, calidad del acero DX51D+Z250/275, de 800 mm de diámetro y 0,8 mm de espesor según norma XP E 51- 620, incorpora en su cara interior un aislamiento térmico de espuma elastómera de 25 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3025P006 | ml | TUBO HELICOIDAL GALVA JG INTRAFLEX MB-25x3000 CONAIRE D=800 | 0.34 | 547.12 | 186.02 |
| 4MCO925P011 | u | CODO GALVA 90º SEGMENTADO JG INTRAFLEX MB-25 CONAIRE D=800 | 0.157 | 480.95 | 75.51 |
| 4MCO425P011 | u | CODO GALVA 45º SEGMENTADO JG INTRAFLEX MB-25 CONAIRE D=800 | 0.066 | 274.01 | 18.08 |
| 4MTS925P011 | u | TE SIMPLE GALVA 90º SEGMENTADA JG INTRAFLEX MB-25 CONAIRE D=800 | 0.035 | 433.25 | 15.16 |
| 4MRC25P054 | u | REDUCCION CONCENTRICA GALVA SEGMENTADA JG INTRAFLEX MB-25 CONAIRE D=800/710 | 0.048 | 277.06 | 13.30 |
| 4MME25P011 | u | MANGUITO DE UNION GALVA SEGMENTADO JG INTRAFLEX MB-25 CONAIRE D=800 | 0.244 | 45.23 | 11.04 |
|  |  | Total |  |  | 319.11 |

###### 04010302020105 Espesor 32 mm

###### CCCIFP32250 Intraflex MB 32 D=250 mm

**CCCIFP3225015** ml Cond CONAIRE JG INTRAFLEX MB-32 circular D=250 mm y 0,5 mm 15 pct figuras, simple pared helic
Precio: 49.23
Fabricación y suministro de conductos CONAIRE JG INTRAFLEX MB de geometría circular, tipo simple pared helicoidal de acero galvanizado en caliente, calidad del acero DX51D+Z250/275, de 250 mm de diámetro y 0,5 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1532P001 | ml | TUBO HELICOIDAL GALVA JG INTRAFLEX MB-32x1500 CONAIRE D=250 | 0.667 | 65.43 | 43.64 |
| 4MCO932P001 | u | CODO GALVA 90º SEGMENTADO JG INTRAFLEX MB-32 CONAIRE D=250 | 0.043 | 59.34 | 2.55 |
| 4MCO432P001 | u | CODO GALVA 45º SEGMENTADO JG INTRAFLEX MB-32 CONAIRE D=250 | 0.018 | 41.7 | 0.75 |
| 4MTS932P001 | u | TE SIMPLE GALVA 90º SEGMENTADA JG INTRAFLEX MB-32 CONAIRE D=250 | 0.009 | 64.57 | 0.58 |
| 4MRC32P001 | u | REDUCCION CONCENTRICA GALVA SEGMENTADA JG INTRAFLEX MB-32 CONAIRE D=300/250 | 0.013 | 56.08 | 0.73 |
| 4MME32P001 | u | MANGUITO DE UNION GALVA SEGMENTADO JG INTRAFLEX MB-32 CONAIRE D=250 | 0.066 | 14.88 | 0.98 |
|  |  | Total |  |  | 49.23 |

**CCCIFP3225025** ml Cond CONAIRE JG INTRAFLEX MB-32 circular D=250 mm y 0,5 mm 25 pct figuras, simple pared helic
Precio: 53.01
Fabricación y suministro de conductos CONAIRE JG INTRAFLEX MB de geometría circular, tipo simple pared helicoidal de acero galvanizado en caliente, calidad del acero DX51D+Z250/275, de 250 mm de diámetro y 0,5 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1532P001 | ml | TUBO HELICOIDAL GALVA JG INTRAFLEX MB-32x1500 CONAIRE D=250 | 0.667 | 65.43 | 43.64 |
| 4MCO932P001 | u | CODO GALVA 90º SEGMENTADO JG INTRAFLEX MB-32 CONAIRE D=250 | 0.071 | 59.34 | 4.21 |
| 4MCO432P001 | u | CODO GALVA 45º SEGMENTADO JG INTRAFLEX MB-32 CONAIRE D=250 | 0.03 | 41.7 | 1.25 |
| 4MTS932P001 | u | TE SIMPLE GALVA 90º SEGMENTADA JG INTRAFLEX MB-32 CONAIRE D=250 | 0.016 | 64.57 | 1.03 |
| 4MRC32P001 | u | REDUCCION CONCENTRICA GALVA SEGMENTADA JG INTRAFLEX MB-32 CONAIRE D=300/250 | 0.022 | 56.08 | 1.23 |
| 4MME32P001 | u | MANGUITO DE UNION GALVA SEGMENTADO JG INTRAFLEX MB-32 CONAIRE D=250 | 0.111 | 14.88 | 1.65 |
|  |  | Total |  |  | 53.01 |

**CCCIFP3225035** ml Cond CONAIRE JG INTRAFLEX MB-32 circular D=250 mm y 0,5 mm 35 pct figuras, simple pared helic
Precio: 56.79
Fabricación y suministro de conductos CONAIRE JG INTRAFLEX MB de geometría circular, tipo simple pared helicoidal de acero galvanizado en caliente, calidad del acero DX51D+Z250/275, de 250 mm de diámetro y 0,5 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1532P001 | ml | TUBO HELICOIDAL GALVA JG INTRAFLEX MB-32x1500 CONAIRE D=250 | 0.667 | 65.43 | 43.64 |
| 4MCO932P001 | u | CODO GALVA 90º SEGMENTADO JG INTRAFLEX MB-32 CONAIRE D=250 | 0.1 | 59.34 | 5.93 |
| 4MCO432P001 | u | CODO GALVA 45º SEGMENTADO JG INTRAFLEX MB-32 CONAIRE D=250 | 0.042 | 41.7 | 1.75 |
| 4MTS932P001 | u | TE SIMPLE GALVA 90º SEGMENTADA JG INTRAFLEX MB-32 CONAIRE D=250 | 0.022 | 64.57 | 1.42 |
| 4MRC32P001 | u | REDUCCION CONCENTRICA GALVA SEGMENTADA JG INTRAFLEX MB-32 CONAIRE D=300/250 | 0.031 | 56.08 | 1.74 |
| 4MME32P001 | u | MANGUITO DE UNION GALVA SEGMENTADO JG INTRAFLEX MB-32 CONAIRE D=250 | 0.155 | 14.88 | 2.31 |
|  |  | Total |  |  | 56.79 |

**CCCIFP3225045** ml Cond CONAIRE JG INTRAFLEX MB-32 circular D=250 mm y 0,5 mm 45 pct figuras, simple pared helic
Precio: 60.5
Fabricación y suministro de conductos CONAIRE JG INTRAFLEX MB de geometría circular, tipo simple pared helicoidal de acero galvanizado en caliente, calidad del acero DX51D+Z250/275, de 250 mm de diámetro y 0,5 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1532P001 | ml | TUBO HELICOIDAL GALVA JG INTRAFLEX MB-32x1500 CONAIRE D=250 | 0.667 | 65.43 | 43.64 |
| 4MCO932P001 | u | CODO GALVA 90º SEGMENTADO JG INTRAFLEX MB-32 CONAIRE D=250 | 0.129 | 59.34 | 7.65 |
| 4MCO432P001 | u | CODO GALVA 45º SEGMENTADO JG INTRAFLEX MB-32 CONAIRE D=250 | 0.054 | 41.7 | 2.25 |
| 4MTS932P001 | u | TE SIMPLE GALVA 90º SEGMENTADA JG INTRAFLEX MB-32 CONAIRE D=250 | 0.028 | 64.57 | 1.81 |
| 4MRC32P001 | u | REDUCCION CONCENTRICA GALVA SEGMENTADA JG INTRAFLEX MB-32 CONAIRE D=300/250 | 0.039 | 56.08 | 2.19 |
| 4MME32P001 | u | MANGUITO DE UNION GALVA SEGMENTADO JG INTRAFLEX MB-32 CONAIRE D=250 | 0.199 | 14.88 | 2.96 |
|  |  | Total |  |  | 60.5 |

**CCCIFP3225055** ml Cond CONAIRE JG INTRAFLEX MB-32 circular D=250 mm y 0,5 mm 55 pct figuras, simple pared helic
Precio: 64.29
Fabricación y suministro de conductos CONAIRE JG INTRAFLEX MB de geometría circular, tipo simple pared helicoidal de acero galvanizado en caliente, calidad del acero DX51D+Z250/275, de 250 mm de diámetro y 0,5 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1532P001 | ml | TUBO HELICOIDAL GALVA JG INTRAFLEX MB-32x1500 CONAIRE D=250 | 0.667 | 65.43 | 43.64 |
| 4MCO932P001 | u | CODO GALVA 90º SEGMENTADO JG INTRAFLEX MB-32 CONAIRE D=250 | 0.157 | 59.34 | 9.32 |
| 4MCO432P001 | u | CODO GALVA 45º SEGMENTADO JG INTRAFLEX MB-32 CONAIRE D=250 | 0.066 | 41.7 | 2.75 |
| 4MTS932P001 | u | TE SIMPLE GALVA 90º SEGMENTADA JG INTRAFLEX MB-32 CONAIRE D=250 | 0.035 | 64.57 | 2.26 |
| 4MRC32P001 | u | REDUCCION CONCENTRICA GALVA SEGMENTADA JG INTRAFLEX MB-32 CONAIRE D=300/250 | 0.048 | 56.08 | 2.69 |
| 4MME32P001 | u | MANGUITO DE UNION GALVA SEGMENTADO JG INTRAFLEX MB-32 CONAIRE D=250 | 0.244 | 14.88 | 3.63 |
|  |  | Total |  |  | 64.29 |

###### CCCIFP32300 Intraflex MB 32 D=300 mm

**CCCIFP3230015** ml Cond CONAIRE JG INTRAFLEX MB-32 circular D=300 mm y 0,5 mm 15 pct figuras, simple pared helic
Precio: 57.23
Fabricación y suministro de conductos CONAIRE JG INTRAFLEX MB de geometría circular, tipo simple pared helicoidal de acero galvanizado en caliente, calidad del acero DX51D+Z250/275, de 300 mm de diámetro y 0,5 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1532P002 | ml | TUBO HELICOIDAL GALVA JG INTRAFLEX MB-32x1500 CONAIRE D=300 | 0.667 | 76.34 | 50.92 |
| 4MCO932P002 | u | CODO GALVA 90º SEGMENTADO JG INTRAFLEX MB-32 CONAIRE D=300 | 0.043 | 65.79 | 2.83 |
| 4MCO432P002 | u | CODO GALVA 45º SEGMENTADO JG INTRAFLEX MB-32 CONAIRE D=300 | 0.018 | 45.07 | 0.81 |
| 4MTS932P002 | u | TE SIMPLE GALVA 90º SEGMENTADA JG INTRAFLEX MB-32 CONAIRE D=300 | 0.009 | 67.26 | 0.61 |
| 4MRC32P003 | u | REDUCCION CONCENTRICA GALVA SEGMENTADA JG INTRAFLEX MB-32 CONAIRE D=355/300 | 0.013 | 64.17 | 0.83 |
| 4MME32P002 | u | MANGUITO DE UNION GALVA SEGMENTADO JG INTRAFLEX MB-32 CONAIRE D=300 | 0.066 | 18.65 | 1.23 |
|  |  | Total |  |  | 57.23 |

**CCCIFP3230025** ml Cond CONAIRE JG INTRAFLEX MB-32 circular D=300 mm y 0,5 mm 25 pct figuras, simple pared helic
Precio: 61.5
Fabricación y suministro de conductos CONAIRE JG INTRAFLEX MB de geometría circular, tipo simple pared helicoidal de acero galvanizado en caliente, calidad del acero DX51D+Z250/275, de 300 mm de diámetro y 0,5 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1532P002 | ml | TUBO HELICOIDAL GALVA JG INTRAFLEX MB-32x1500 CONAIRE D=300 | 0.667 | 76.34 | 50.92 |
| 4MCO932P002 | u | CODO GALVA 90º SEGMENTADO JG INTRAFLEX MB-32 CONAIRE D=300 | 0.071 | 65.79 | 4.67 |
| 4MCO432P002 | u | CODO GALVA 45º SEGMENTADO JG INTRAFLEX MB-32 CONAIRE D=300 | 0.03 | 45.07 | 1.35 |
| 4MTS932P002 | u | TE SIMPLE GALVA 90º SEGMENTADA JG INTRAFLEX MB-32 CONAIRE D=300 | 0.016 | 67.26 | 1.08 |
| 4MRC32P003 | u | REDUCCION CONCENTRICA GALVA SEGMENTADA JG INTRAFLEX MB-32 CONAIRE D=355/300 | 0.022 | 64.17 | 1.41 |
| 4MME32P002 | u | MANGUITO DE UNION GALVA SEGMENTADO JG INTRAFLEX MB-32 CONAIRE D=300 | 0.111 | 18.65 | 2.07 |
|  |  | Total |  |  | 61.5 |

**CCCIFP3230035** ml Cond CONAIRE JG INTRAFLEX MB-32 circular D=300 mm y 0,5 mm 35 pct figuras, simple pared helic
Precio: 65.75
Fabricación y suministro de conductos CONAIRE JG INTRAFLEX MB de geometría circular, tipo simple pared helicoidal de acero galvanizado en caliente, calidad del acero DX51D+Z250/275, de 300 mm de diámetro y 0,5 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1532P002 | ml | TUBO HELICOIDAL GALVA JG INTRAFLEX MB-32x1500 CONAIRE D=300 | 0.667 | 76.34 | 50.92 |
| 4MCO932P002 | u | CODO GALVA 90º SEGMENTADO JG INTRAFLEX MB-32 CONAIRE D=300 | 0.1 | 65.79 | 6.58 |
| 4MCO432P002 | u | CODO GALVA 45º SEGMENTADO JG INTRAFLEX MB-32 CONAIRE D=300 | 0.042 | 45.07 | 1.89 |
| 4MTS932P002 | u | TE SIMPLE GALVA 90º SEGMENTADA JG INTRAFLEX MB-32 CONAIRE D=300 | 0.022 | 67.26 | 1.48 |
| 4MRC32P003 | u | REDUCCION CONCENTRICA GALVA SEGMENTADA JG INTRAFLEX MB-32 CONAIRE D=355/300 | 0.031 | 64.17 | 1.99 |
| 4MME32P002 | u | MANGUITO DE UNION GALVA SEGMENTADO JG INTRAFLEX MB-32 CONAIRE D=300 | 0.155 | 18.65 | 2.89 |
|  |  | Total |  |  | 65.75 |

**CCCIFP3230045** ml Cond CONAIRE JG INTRAFLEX MB-32 circular D=300 mm y 0,5 mm 45 pct figuras, simple pared helic
Precio: 69.93
Fabricación y suministro de conductos CONAIRE JG INTRAFLEX MB de geometría circular, tipo simple pared helicoidal de acero galvanizado en caliente, calidad del acero DX51D+Z250/275, de 300 mm de diámetro y 0,5 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1532P002 | ml | TUBO HELICOIDAL GALVA JG INTRAFLEX MB-32x1500 CONAIRE D=300 | 0.667 | 76.34 | 50.92 |
| 4MCO932P002 | u | CODO GALVA 90º SEGMENTADO JG INTRAFLEX MB-32 CONAIRE D=300 | 0.129 | 65.79 | 8.49 |
| 4MCO432P002 | u | CODO GALVA 45º SEGMENTADO JG INTRAFLEX MB-32 CONAIRE D=300 | 0.054 | 45.07 | 2.43 |
| 4MTS932P002 | u | TE SIMPLE GALVA 90º SEGMENTADA JG INTRAFLEX MB-32 CONAIRE D=300 | 0.028 | 67.26 | 1.88 |
| 4MRC32P003 | u | REDUCCION CONCENTRICA GALVA SEGMENTADA JG INTRAFLEX MB-32 CONAIRE D=355/300 | 0.039 | 64.17 | 2.50 |
| 4MME32P002 | u | MANGUITO DE UNION GALVA SEGMENTADO JG INTRAFLEX MB-32 CONAIRE D=300 | 0.199 | 18.65 | 3.71 |
|  |  | Total |  |  | 69.93 |

**CCCIFP3230055** ml Cond CONAIRE JG INTRAFLEX MB-32 circular D=300 mm y 0,5 mm 55 pct figuras, simple pared helic
Precio: 74.2
Fabricación y suministro de conductos CONAIRE JG INTRAFLEX MB de geometría circular, tipo simple pared helicoidal de acero galvanizado en caliente, calidad del acero DX51D+Z250/275, de 300 mm de diámetro y 0,5 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1532P002 | ml | TUBO HELICOIDAL GALVA JG INTRAFLEX MB-32x1500 CONAIRE D=300 | 0.667 | 76.34 | 50.92 |
| 4MCO932P002 | u | CODO GALVA 90º SEGMENTADO JG INTRAFLEX MB-32 CONAIRE D=300 | 0.157 | 65.79 | 10.33 |
| 4MCO432P002 | u | CODO GALVA 45º SEGMENTADO JG INTRAFLEX MB-32 CONAIRE D=300 | 0.066 | 45.07 | 2.97 |
| 4MTS932P002 | u | TE SIMPLE GALVA 90º SEGMENTADA JG INTRAFLEX MB-32 CONAIRE D=300 | 0.035 | 67.26 | 2.35 |
| 4MRC32P003 | u | REDUCCION CONCENTRICA GALVA SEGMENTADA JG INTRAFLEX MB-32 CONAIRE D=355/300 | 0.048 | 64.17 | 3.08 |
| 4MME32P002 | u | MANGUITO DE UNION GALVA SEGMENTADO JG INTRAFLEX MB-32 CONAIRE D=300 | 0.244 | 18.65 | 4.55 |
|  |  | Total |  |  | 74.2 |

###### CCCIFP32355 Intraflex MB 32 D=355 mm

**CCCIFP3235515** ml Cond CONAIRE JG INTRAFLEX MB-32 circular D=355 mm y 0,6mm 15 pct figuras, simple pared helic
Precio: 71.2
Fabricación y suministro de conductos CONAIRE JG INTRAFLEX MB de geometría circular, tipo simple pared helicoidal de acero galvanizado en caliente, calidad del acero DX51D+Z250/275, de 355 mm de diámetro y 0,6 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1532P003 | ml | TUBO HELICOIDAL GALVA JG INTRAFLEX MB-32x1500 CONAIRE D=355 | 0.667 | 94.37 | 62.94 |
| 4MCO932P003 | u | CODO GALVA 90º SEGMENTADO JG INTRAFLEX MB-32 CONAIRE D=355 | 0.043 | 90.71 | 3.90 |
| 4MCO432P003 | u | CODO GALVA 45º SEGMENTADO JG INTRAFLEX MB-32 CONAIRE D=355 | 0.018 | 59.22 | 1.07 |
| 4MTS932P003 | u | TE SIMPLE GALVA 90º SEGMENTADA JG INTRAFLEX MB-32 CONAIRE D=355 | 0.009 | 92.65 | 0.83 |
| 4MRC32P006 | u | REDUCCION CONCENTRICA GALVA SEGMENTADA JG INTRAFLEX MB-32 CONAIRE D=400/355 | 0.013 | 83.03 | 1.08 |
| 4MME32P003 | u | MANGUITO DE UNION GALVA SEGMENTADO JG INTRAFLEX MB-32 CONAIRE D=355 | 0.066 | 20.84 | 1.38 |
|  |  | Total |  |  | 71.2 |

**CCCIFP3235525** ml Cond CONAIRE JG INTRAFLEX MB-32 circular D=355 mm y 0,6mm 25 pct figuras, simple pared helic
Precio: 76.78
Fabricación y suministro de conductos CONAIRE JG INTRAFLEX MB de geometría circular, tipo simple pared helicoidal de acero galvanizado en caliente, calidad del acero DX51D+Z250/275, de 355 mm de diámetro y 0,6 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1532P003 | ml | TUBO HELICOIDAL GALVA JG INTRAFLEX MB-32x1500 CONAIRE D=355 | 0.667 | 94.37 | 62.94 |
| 4MCO932P003 | u | CODO GALVA 90º SEGMENTADO JG INTRAFLEX MB-32 CONAIRE D=355 | 0.071 | 90.71 | 6.44 |
| 4MCO432P003 | u | CODO GALVA 45º SEGMENTADO JG INTRAFLEX MB-32 CONAIRE D=355 | 0.03 | 59.22 | 1.78 |
| 4MTS932P003 | u | TE SIMPLE GALVA 90º SEGMENTADA JG INTRAFLEX MB-32 CONAIRE D=355 | 0.016 | 92.65 | 1.48 |
| 4MRC32P006 | u | REDUCCION CONCENTRICA GALVA SEGMENTADA JG INTRAFLEX MB-32 CONAIRE D=400/355 | 0.022 | 83.03 | 1.83 |
| 4MME32P003 | u | MANGUITO DE UNION GALVA SEGMENTADO JG INTRAFLEX MB-32 CONAIRE D=355 | 0.111 | 20.84 | 2.31 |
|  |  | Total |  |  | 76.78 |

**CCCIFP3235535** ml Cond CONAIRE JG INTRAFLEX MB-32 circular D=355 mm y 0,6mm 35 pct figuras, simple pared helic
Precio: 82.34
Fabricación y suministro de conductos CONAIRE JG INTRAFLEX MB de geometría circular, tipo simple pared helicoidal de acero galvanizado en caliente, calidad del acero DX51D+Z250/275, de 355 mm de diámetro y 0,6 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1532P003 | ml | TUBO HELICOIDAL GALVA JG INTRAFLEX MB-32x1500 CONAIRE D=355 | 0.667 | 94.37 | 62.94 |
| 4MCO932P003 | u | CODO GALVA 90º SEGMENTADO JG INTRAFLEX MB-32 CONAIRE D=355 | 0.1 | 90.71 | 9.07 |
| 4MCO432P003 | u | CODO GALVA 45º SEGMENTADO JG INTRAFLEX MB-32 CONAIRE D=355 | 0.042 | 59.22 | 2.49 |
| 4MTS932P003 | u | TE SIMPLE GALVA 90º SEGMENTADA JG INTRAFLEX MB-32 CONAIRE D=355 | 0.022 | 92.65 | 2.04 |
| 4MRC32P006 | u | REDUCCION CONCENTRICA GALVA SEGMENTADA JG INTRAFLEX MB-32 CONAIRE D=400/355 | 0.031 | 83.03 | 2.57 |
| 4MME32P003 | u | MANGUITO DE UNION GALVA SEGMENTADO JG INTRAFLEX MB-32 CONAIRE D=355 | 0.155 | 20.84 | 3.23 |
|  |  | Total |  |  | 82.34 |

**CCCIFP3235545** ml Cond CONAIRE JG INTRAFLEX MB-32 circular D=355 mm y 0,6mm 45 pct figuras, simple pared helic
Precio: 87.82
Fabricación y suministro de conductos CONAIRE JG INTRAFLEX MB de geometría circular, tipo simple pared helicoidal de acero galvanizado en caliente, calidad del acero DX51D+Z250/275, de 355 mm de diámetro y 0,6 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1532P003 | ml | TUBO HELICOIDAL GALVA JG INTRAFLEX MB-32x1500 CONAIRE D=355 | 0.667 | 94.37 | 62.94 |
| 4MCO932P003 | u | CODO GALVA 90º SEGMENTADO JG INTRAFLEX MB-32 CONAIRE D=355 | 0.129 | 90.71 | 11.70 |
| 4MCO432P003 | u | CODO GALVA 45º SEGMENTADO JG INTRAFLEX MB-32 CONAIRE D=355 | 0.054 | 59.22 | 3.20 |
| 4MTS932P003 | u | TE SIMPLE GALVA 90º SEGMENTADA JG INTRAFLEX MB-32 CONAIRE D=355 | 0.028 | 92.65 | 2.59 |
| 4MRC32P006 | u | REDUCCION CONCENTRICA GALVA SEGMENTADA JG INTRAFLEX MB-32 CONAIRE D=400/355 | 0.039 | 83.03 | 3.24 |
| 4MME32P003 | u | MANGUITO DE UNION GALVA SEGMENTADO JG INTRAFLEX MB-32 CONAIRE D=355 | 0.199 | 20.84 | 4.15 |
|  |  | Total |  |  | 87.82 |

**CCCIFP3235555** ml Cond CONAIRE JG INTRAFLEX MB-32 circular D=355 mm y 0,6mm 55 pct figuras, simple pared helic
Precio: 93.4
Fabricación y suministro de conductos CONAIRE JG INTRAFLEX MB de geometría circular, tipo simple pared helicoidal de acero galvanizado en caliente, calidad del acero DX51D+Z250/275, de 355 mm de diámetro y 0,6 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1532P003 | ml | TUBO HELICOIDAL GALVA JG INTRAFLEX MB-32x1500 CONAIRE D=355 | 0.667 | 94.37 | 62.94 |
| 4MCO932P003 | u | CODO GALVA 90º SEGMENTADO JG INTRAFLEX MB-32 CONAIRE D=355 | 0.157 | 90.71 | 14.24 |
| 4MCO432P003 | u | CODO GALVA 45º SEGMENTADO JG INTRAFLEX MB-32 CONAIRE D=355 | 0.066 | 59.22 | 3.91 |
| 4MTS932P003 | u | TE SIMPLE GALVA 90º SEGMENTADA JG INTRAFLEX MB-32 CONAIRE D=355 | 0.035 | 92.65 | 3.24 |
| 4MRC32P006 | u | REDUCCION CONCENTRICA GALVA SEGMENTADA JG INTRAFLEX MB-32 CONAIRE D=400/355 | 0.048 | 83.03 | 3.99 |
| 4MME32P003 | u | MANGUITO DE UNION GALVA SEGMENTADO JG INTRAFLEX MB-32 CONAIRE D=355 | 0.244 | 20.84 | 5.08 |
|  |  | Total |  |  | 93.4 |

###### CCCIFP32400 Intraflex MB 32 D=400 mm

**CCCIFP3240015** ml Cond CONAIRE JG INTRAFLEX MB-32 circular D=400 mm y 0,6 mm 15 pct figuras, simple pared helic
Precio: 80.14
Fabricación y suministro de conductos CONAIRE JG INTRAFLEX MB de geometría circular, tipo simple pared helicoidal de acero galvanizado en caliente, calidad del acero DX51D+Z250/275, de 400 mm de diámetro y 0,6 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1532P004 | ml | TUBO HELICOIDAL GALVA JG INTRAFLEX MB-32x1500 CONAIRE D=400 | 0.667 | 105.52 | 70.38 |
| 4MCO932P004 | u | CODO GALVA 90º SEGMENTADO JG INTRAFLEX MB-32 CONAIRE D=400 | 0.043 | 109.29 | 4.70 |
| 4MCO432P004 | u | CODO GALVA 45º SEGMENTADO JG INTRAFLEX MB-32 CONAIRE D=400 | 0.018 | 70.5 | 1.27 |
| 4MTS932P004 | u | TE SIMPLE GALVA 90º SEGMENTADA JG INTRAFLEX MB-32 CONAIRE D=400 | 0.009 | 112.68 | 1.01 |
| 4MRC32P010 | u | REDUCCION CONCENTRICA GALVA SEGMENTADA JG INTRAFLEX MB-32 CONAIRE D=450/400 | 0.013 | 93.71 | 1.22 |
| 4MME32P004 | u | MANGUITO DE UNION GALVA SEGMENTADO JG INTRAFLEX MB-32 CONAIRE D=400 | 0.066 | 23.57 | 1.56 |
|  |  | Total |  |  | 80.14 |

**CCCIFP3240025** ml Cond CONAIRE JG INTRAFLEX MB-32 circular D=400 mm y 0,6 mm 25 pct figuras, simple pared helic
Precio: 86.74
Fabricación y suministro de conductos CONAIRE JG INTRAFLEX MB de geometría circular, tipo simple pared helicoidal de acero galvanizado en caliente, calidad del acero DX51D+Z250/275, de 400 mm de diámetro y 0,6 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1532P004 | ml | TUBO HELICOIDAL GALVA JG INTRAFLEX MB-32x1500 CONAIRE D=400 | 0.667 | 105.52 | 70.38 |
| 4MCO932P004 | u | CODO GALVA 90º SEGMENTADO JG INTRAFLEX MB-32 CONAIRE D=400 | 0.071 | 109.29 | 7.76 |
| 4MCO432P004 | u | CODO GALVA 45º SEGMENTADO JG INTRAFLEX MB-32 CONAIRE D=400 | 0.03 | 70.5 | 2.12 |
| 4MTS932P004 | u | TE SIMPLE GALVA 90º SEGMENTADA JG INTRAFLEX MB-32 CONAIRE D=400 | 0.016 | 112.68 | 1.80 |
| 4MRC32P010 | u | REDUCCION CONCENTRICA GALVA SEGMENTADA JG INTRAFLEX MB-32 CONAIRE D=450/400 | 0.022 | 93.71 | 2.06 |
| 4MME32P004 | u | MANGUITO DE UNION GALVA SEGMENTADO JG INTRAFLEX MB-32 CONAIRE D=400 | 0.111 | 23.57 | 2.62 |
|  |  | Total |  |  | 86.74 |

**CCCIFP3240035** ml Cond CONAIRE JG INTRAFLEX MB-32 circular D=400 mm y 0,6 mm 35 pct figuras, simple pared helic
Precio: 93.31
Fabricación y suministro de conductos CONAIRE JG INTRAFLEX MB de geometría circular, tipo simple pared helicoidal de acero galvanizado en caliente, calidad del acero DX51D+Z250/275, de 400 mm de diámetro y 0,6 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1532P004 | ml | TUBO HELICOIDAL GALVA JG INTRAFLEX MB-32x1500 CONAIRE D=400 | 0.667 | 105.52 | 70.38 |
| 4MCO932P004 | u | CODO GALVA 90º SEGMENTADO JG INTRAFLEX MB-32 CONAIRE D=400 | 0.1 | 109.29 | 10.93 |
| 4MCO432P004 | u | CODO GALVA 45º SEGMENTADO JG INTRAFLEX MB-32 CONAIRE D=400 | 0.042 | 70.5 | 2.96 |
| 4MTS932P004 | u | TE SIMPLE GALVA 90º SEGMENTADA JG INTRAFLEX MB-32 CONAIRE D=400 | 0.022 | 112.68 | 2.48 |
| 4MRC32P010 | u | REDUCCION CONCENTRICA GALVA SEGMENTADA JG INTRAFLEX MB-32 CONAIRE D=450/400 | 0.031 | 93.71 | 2.91 |
| 4MME32P004 | u | MANGUITO DE UNION GALVA SEGMENTADO JG INTRAFLEX MB-32 CONAIRE D=400 | 0.155 | 23.57 | 3.65 |
|  |  | Total |  |  | 93.31 |

**CCCIFP3240045** ml Cond CONAIRE JG INTRAFLEX MB-32 circular D=400 mm y 0,6 mm 45 pct figuras, simple pared helic
Precio: 99.79
Fabricación y suministro de conductos CONAIRE JG INTRAFLEX MB de geometría circular, tipo simple pared helicoidal de acero galvanizado en caliente, calidad del acero DX51D+Z250/275, de 400 mm de diámetro y 0,6 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1532P004 | ml | TUBO HELICOIDAL GALVA JG INTRAFLEX MB-32x1500 CONAIRE D=400 | 0.667 | 105.52 | 70.38 |
| 4MCO932P004 | u | CODO GALVA 90º SEGMENTADO JG INTRAFLEX MB-32 CONAIRE D=400 | 0.129 | 109.29 | 14.10 |
| 4MCO432P004 | u | CODO GALVA 45º SEGMENTADO JG INTRAFLEX MB-32 CONAIRE D=400 | 0.054 | 70.5 | 3.81 |
| 4MTS932P004 | u | TE SIMPLE GALVA 90º SEGMENTADA JG INTRAFLEX MB-32 CONAIRE D=400 | 0.028 | 112.68 | 3.16 |
| 4MRC32P010 | u | REDUCCION CONCENTRICA GALVA SEGMENTADA JG INTRAFLEX MB-32 CONAIRE D=450/400 | 0.039 | 93.71 | 3.65 |
| 4MME32P004 | u | MANGUITO DE UNION GALVA SEGMENTADO JG INTRAFLEX MB-32 CONAIRE D=400 | 0.199 | 23.57 | 4.69 |
|  |  | Total |  |  | 99.79 |

**CCCIFP3240055** ml Cond CONAIRE JG INTRAFLEX MB-32 circular D=400 mm y 0,6 mm 55 pct figuras, simple pared helic
Precio: 106.38
Fabricación y suministro de conductos CONAIRE JG INTRAFLEX MB de geometría circular, tipo simple pared helicoidal de acero galvanizado en caliente, calidad del acero DX51D+Z250/275, de 400 mm de diámetro y 0,6 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1532P004 | ml | TUBO HELICOIDAL GALVA JG INTRAFLEX MB-32x1500 CONAIRE D=400 | 0.667 | 105.52 | 70.38 |
| 4MCO932P004 | u | CODO GALVA 90º SEGMENTADO JG INTRAFLEX MB-32 CONAIRE D=400 | 0.157 | 109.29 | 17.16 |
| 4MCO432P004 | u | CODO GALVA 45º SEGMENTADO JG INTRAFLEX MB-32 CONAIRE D=400 | 0.066 | 70.5 | 4.65 |
| 4MTS932P004 | u | TE SIMPLE GALVA 90º SEGMENTADA JG INTRAFLEX MB-32 CONAIRE D=400 | 0.035 | 112.68 | 3.94 |
| 4MRC32P010 | u | REDUCCION CONCENTRICA GALVA SEGMENTADA JG INTRAFLEX MB-32 CONAIRE D=450/400 | 0.048 | 93.71 | 4.50 |
| 4MME32P004 | u | MANGUITO DE UNION GALVA SEGMENTADO JG INTRAFLEX MB-32 CONAIRE D=400 | 0.244 | 23.57 | 5.75 |
|  |  | Total |  |  | 106.38 |

###### CCCIFP32450 Intraflex MB 32 D=450 mm

**CCCIFP3245015** ml Cond CONAIRE JG INTRAFLEX MB-32 circular D=450 mm y 0,6 mm 15 pct figuras, simple pared helic
Precio: 89.96
Fabricación y suministro de conductos CONAIRE JG INTRAFLEX MB de geometría circular, tipo simple pared helicoidal de acero galvanizado en caliente, calidad del acero DX51D+Z250/275, de 450 mm de diámetro y 0,6 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1532P005 | ml | TUBO HELICOIDAL GALVA JG INTRAFLEX MB-32x1500 CONAIRE D=450 | 0.667 | 117.99 | 78.70 |
| 4MCO932P005 | u | CODO GALVA 90º SEGMENTADO JG INTRAFLEX MB-32 CONAIRE D=450 | 0.043 | 129.65 | 5.57 |
| 4MCO432P005 | u | CODO GALVA 45º SEGMENTADO JG INTRAFLEX MB-32 CONAIRE D=450 | 0.018 | 81.89 | 1.47 |
| 4MTS932P005 | u | TE SIMPLE GALVA 90º SEGMENTADA JG INTRAFLEX MB-32 CONAIRE D=450 | 0.009 | 123.32 | 1.11 |
| 4MRC32P015 | u | REDUCCION CONCENTRICA GALVA SEGMENTADA JG INTRAFLEX MB-32 CONAIRE D=500/450 | 0.013 | 110.45 | 1.44 |
| 4MME32P005 | u | MANGUITO DE UNION GALVA SEGMENTADO JG INTRAFLEX MB-32 CONAIRE D=450 | 0.066 | 25.34 | 1.67 |
|  |  | Total |  |  | 89.96 |

**CCCIFP3245025** ml Cond CONAIRE JG INTRAFLEX MB-32 circular D=450 mm y 0,6 mm 25 pct figuras, simple pared helic
Precio: 97.58
Fabricación y suministro de conductos CONAIRE JG INTRAFLEX MB de geometría circular, tipo simple pared helicoidal de acero galvanizado en caliente, calidad del acero DX51D+Z250/275, de 450 mm de diámetro y 0,6 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1532P005 | ml | TUBO HELICOIDAL GALVA JG INTRAFLEX MB-32x1500 CONAIRE D=450 | 0.667 | 117.99 | 78.70 |
| 4MCO932P005 | u | CODO GALVA 90º SEGMENTADO JG INTRAFLEX MB-32 CONAIRE D=450 | 0.071 | 129.65 | 9.21 |
| 4MCO432P005 | u | CODO GALVA 45º SEGMENTADO JG INTRAFLEX MB-32 CONAIRE D=450 | 0.03 | 81.89 | 2.46 |
| 4MTS932P005 | u | TE SIMPLE GALVA 90º SEGMENTADA JG INTRAFLEX MB-32 CONAIRE D=450 | 0.016 | 123.32 | 1.97 |
| 4MRC32P015 | u | REDUCCION CONCENTRICA GALVA SEGMENTADA JG INTRAFLEX MB-32 CONAIRE D=500/450 | 0.022 | 110.45 | 2.43 |
| 4MME32P005 | u | MANGUITO DE UNION GALVA SEGMENTADO JG INTRAFLEX MB-32 CONAIRE D=450 | 0.111 | 25.34 | 2.81 |
|  |  | Total |  |  | 97.58 |

**CCCIFP3245035** ml Cond CONAIRE JG INTRAFLEX MB-32 circular D=450 mm y 0,6 mm 35 pct figuras, simple pared helic
Precio: 105.17
Fabricación y suministro de conductos CONAIRE JG INTRAFLEX MB de geometría circular, tipo simple pared helicoidal de acero galvanizado en caliente, calidad del acero DX51D+Z250/275, de 450 mm de diámetro y 0,6 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1532P005 | ml | TUBO HELICOIDAL GALVA JG INTRAFLEX MB-32x1500 CONAIRE D=450 | 0.667 | 117.99 | 78.70 |
| 4MCO932P005 | u | CODO GALVA 90º SEGMENTADO JG INTRAFLEX MB-32 CONAIRE D=450 | 0.1 | 129.65 | 12.97 |
| 4MCO432P005 | u | CODO GALVA 45º SEGMENTADO JG INTRAFLEX MB-32 CONAIRE D=450 | 0.042 | 81.89 | 3.44 |
| 4MTS932P005 | u | TE SIMPLE GALVA 90º SEGMENTADA JG INTRAFLEX MB-32 CONAIRE D=450 | 0.022 | 123.32 | 2.71 |
| 4MRC32P015 | u | REDUCCION CONCENTRICA GALVA SEGMENTADA JG INTRAFLEX MB-32 CONAIRE D=500/450 | 0.031 | 110.45 | 3.42 |
| 4MME32P005 | u | MANGUITO DE UNION GALVA SEGMENTADO JG INTRAFLEX MB-32 CONAIRE D=450 | 0.155 | 25.34 | 3.93 |
|  |  | Total |  |  | 105.17 |

**CCCIFP3245045** ml Cond CONAIRE JG INTRAFLEX MB-32 circular D=450 mm y 0,6 mm 45 pct figuras, simple pared helic
Precio: 112.64
Fabricación y suministro de conductos CONAIRE JG INTRAFLEX MB de geometría circular, tipo simple pared helicoidal de acero galvanizado en caliente, calidad del acero DX51D+Z250/275, de 450 mm de diámetro y 0,6 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1532P005 | ml | TUBO HELICOIDAL GALVA JG INTRAFLEX MB-32x1500 CONAIRE D=450 | 0.667 | 117.99 | 78.70 |
| 4MCO932P005 | u | CODO GALVA 90º SEGMENTADO JG INTRAFLEX MB-32 CONAIRE D=450 | 0.129 | 129.65 | 16.72 |
| 4MCO432P005 | u | CODO GALVA 45º SEGMENTADO JG INTRAFLEX MB-32 CONAIRE D=450 | 0.054 | 81.89 | 4.42 |
| 4MTS932P005 | u | TE SIMPLE GALVA 90º SEGMENTADA JG INTRAFLEX MB-32 CONAIRE D=450 | 0.028 | 123.32 | 3.45 |
| 4MRC32P015 | u | REDUCCION CONCENTRICA GALVA SEGMENTADA JG INTRAFLEX MB-32 CONAIRE D=500/450 | 0.039 | 110.45 | 4.31 |
| 4MME32P005 | u | MANGUITO DE UNION GALVA SEGMENTADO JG INTRAFLEX MB-32 CONAIRE D=450 | 0.199 | 25.34 | 5.04 |
|  |  | Total |  |  | 112.64 |

**CCCIFP3245055** ml Cond CONAIRE JG INTRAFLEX MB-32 circular D=450 mm y 0,6 mm 55 pct figuras, simple pared helic
Precio: 120.26
Fabricación y suministro de conductos CONAIRE JG INTRAFLEX MB de geometría circular, tipo simple pared helicoidal de acero galvanizado en caliente, calidad del acero DX51D+Z250/275, de 450 mm de diámetro y 0,6 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1532P005 | ml | TUBO HELICOIDAL GALVA JG INTRAFLEX MB-32x1500 CONAIRE D=450 | 0.667 | 117.99 | 78.70 |
| 4MCO932P005 | u | CODO GALVA 90º SEGMENTADO JG INTRAFLEX MB-32 CONAIRE D=450 | 0.157 | 129.65 | 20.36 |
| 4MCO432P005 | u | CODO GALVA 45º SEGMENTADO JG INTRAFLEX MB-32 CONAIRE D=450 | 0.066 | 81.89 | 5.40 |
| 4MTS932P005 | u | TE SIMPLE GALVA 90º SEGMENTADA JG INTRAFLEX MB-32 CONAIRE D=450 | 0.035 | 123.32 | 4.32 |
| 4MRC32P015 | u | REDUCCION CONCENTRICA GALVA SEGMENTADA JG INTRAFLEX MB-32 CONAIRE D=500/450 | 0.048 | 110.45 | 5.30 |
| 4MME32P005 | u | MANGUITO DE UNION GALVA SEGMENTADO JG INTRAFLEX MB-32 CONAIRE D=450 | 0.244 | 25.34 | 6.18 |
|  |  | Total |  |  | 120.26 |

###### CCCIFP32500 Intraflex MB 32 D=500 mm

**CCCIFP3250015** ml Cond CONAIRE JG INTRAFLEX MB-32 circular D=500 mm y 0,7 mm 15 pct figuras, simple pared helic
Precio: 106.51
Fabricación y suministro de conductos CONAIRE JG INTRAFLEX MB de geometría circular, tipo simple pared helicoidal de acero galvanizado en caliente, calidad del acero DX51D+Z250/275, de 500 mm de diámetro y 0,7 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR1532P006 | ml | TUBO HELICOIDAL GALVA JG INTRAFLEX MB-32x1500 CONAIRE D=500 | 0.667 | 138.52 | 92.39 |
| 4MCO932P006 | u | CODO GALVA 90º SEGMENTADO JG INTRAFLEX MB-32 CONAIRE D=500 | 0.043 | 168.03 | 7.23 |
| 4MCO432P006 | u | CODO GALVA 45º SEGMENTADO JG INTRAFLEX MB-32 CONAIRE D=500 | 0.018 | 99.13 | 1.78 |
| 4MTS932P006 | u | TE SIMPLE GALVA 90º SEGMENTADA JG INTRAFLEX MB-32 CONAIRE D=500 | 0.009 | 163.05 | 1.47 |
| 4MRC32P021 | u | REDUCCION CONCENTRICA GALVA SEGMENTADA JG INTRAFLEX MB-32 CONAIRE D=560/500 | 0.013 | 138.2 | 1.80 |
| 4MME32P006 | u | MANGUITO DE UNION GALVA SEGMENTADO JG INTRAFLEX MB-32 CONAIRE D=500 | 0.066 | 27.89 | 1.84 |
|  |  | Total |  |  | 106.51 |

**CCCIFP3250025** ml Cond CONAIRE JG INTRAFLEX MB-32 circular D=500 mm y 0,7 mm 25 pct figuras, simple pared helic
Precio: 116.04
Fabricación y suministro de conductos CONAIRE JG INTRAFLEX MB de geometría circular, tipo simple pared helicoidal de acero galvanizado en caliente, calidad del acero DX51D+Z250/275, de 500 mm de diámetro y 0,7 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR1532P006 | ml | TUBO HELICOIDAL GALVA JG INTRAFLEX MB-32x1500 CONAIRE D=500 | 0.667 | 138.52 | 92.39 |
| 4MCO932P006 | u | CODO GALVA 90º SEGMENTADO JG INTRAFLEX MB-32 CONAIRE D=500 | 0.071 | 168.03 | 11.93 |
| 4MCO432P006 | u | CODO GALVA 45º SEGMENTADO JG INTRAFLEX MB-32 CONAIRE D=500 | 0.03 | 99.13 | 2.97 |
| 4MTS932P006 | u | TE SIMPLE GALVA 90º SEGMENTADA JG INTRAFLEX MB-32 CONAIRE D=500 | 0.016 | 163.05 | 2.61 |
| 4MRC32P021 | u | REDUCCION CONCENTRICA GALVA SEGMENTADA JG INTRAFLEX MB-32 CONAIRE D=560/500 | 0.022 | 138.2 | 3.04 |
| 4MME32P006 | u | MANGUITO DE UNION GALVA SEGMENTADO JG INTRAFLEX MB-32 CONAIRE D=500 | 0.111 | 27.89 | 3.10 |
|  |  | Total |  |  | 116.04 |

**CCCIFP3250035** ml Cond CONAIRE JG INTRAFLEX MB-32 circular D=500 mm y 0,7 mm 35 pct figuras, simple pared helic
Precio: 125.54
Fabricación y suministro de conductos CONAIRE JG INTRAFLEX MB de geometría circular, tipo simple pared helicoidal de acero galvanizado en caliente, calidad del acero DX51D+Z250/275, de 500 mm de diámetro y 0,7 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR1532P006 | ml | TUBO HELICOIDAL GALVA JG INTRAFLEX MB-32x1500 CONAIRE D=500 | 0.667 | 138.52 | 92.39 |
| 4MCO932P006 | u | CODO GALVA 90º SEGMENTADO JG INTRAFLEX MB-32 CONAIRE D=500 | 0.1 | 168.03 | 16.80 |
| 4MCO432P006 | u | CODO GALVA 45º SEGMENTADO JG INTRAFLEX MB-32 CONAIRE D=500 | 0.042 | 99.13 | 4.16 |
| 4MTS932P006 | u | TE SIMPLE GALVA 90º SEGMENTADA JG INTRAFLEX MB-32 CONAIRE D=500 | 0.022 | 163.05 | 3.59 |
| 4MRC32P021 | u | REDUCCION CONCENTRICA GALVA SEGMENTADA JG INTRAFLEX MB-32 CONAIRE D=560/500 | 0.031 | 138.2 | 4.28 |
| 4MME32P006 | u | MANGUITO DE UNION GALVA SEGMENTADO JG INTRAFLEX MB-32 CONAIRE D=500 | 0.155 | 27.89 | 4.32 |
|  |  | Total |  |  | 125.54 |

**CCCIFP3250045** ml Cond CONAIRE JG INTRAFLEX MB-32 circular D=500 mm y 0,7 mm 45 pct figuras, simple pared helic
Precio: 134.93
Fabricación y suministro de conductos CONAIRE JG INTRAFLEX MB de geometría circular, tipo simple pared helicoidal de acero galvanizado en caliente, calidad del acero DX51D+Z250/275, de 500 mm de diámetro y 0,7 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR1532P006 | ml | TUBO HELICOIDAL GALVA JG INTRAFLEX MB-32x1500 CONAIRE D=500 | 0.667 | 138.52 | 92.39 |
| 4MCO932P006 | u | CODO GALVA 90º SEGMENTADO JG INTRAFLEX MB-32 CONAIRE D=500 | 0.129 | 168.03 | 21.68 |
| 4MCO432P006 | u | CODO GALVA 45º SEGMENTADO JG INTRAFLEX MB-32 CONAIRE D=500 | 0.054 | 99.13 | 5.35 |
| 4MTS932P006 | u | TE SIMPLE GALVA 90º SEGMENTADA JG INTRAFLEX MB-32 CONAIRE D=500 | 0.028 | 163.05 | 4.57 |
| 4MRC32P021 | u | REDUCCION CONCENTRICA GALVA SEGMENTADA JG INTRAFLEX MB-32 CONAIRE D=560/500 | 0.039 | 138.2 | 5.39 |
| 4MME32P006 | u | MANGUITO DE UNION GALVA SEGMENTADO JG INTRAFLEX MB-32 CONAIRE D=500 | 0.199 | 27.89 | 5.55 |
|  |  | Total |  |  | 134.93 |

**CCCIFP3250055** ml Cond CONAIRE JG INTRAFLEX MB-32 circular D=500 mm y 0,7 mm 55 pct figuras, simple pared helic
Precio: 144.46
Fabricación y suministro de conductos CONAIRE JG INTRAFLEX MB de geometría circular, tipo simple pared helicoidal de acero galvanizado en caliente, calidad del acero DX51D+Z250/275, de 500 mm de diámetro y 0,7 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR1532P006 | ml | TUBO HELICOIDAL GALVA JG INTRAFLEX MB-32x1500 CONAIRE D=500 | 0.667 | 138.52 | 92.39 |
| 4MCO932P006 | u | CODO GALVA 90º SEGMENTADO JG INTRAFLEX MB-32 CONAIRE D=500 | 0.157 | 168.03 | 26.38 |
| 4MCO432P006 | u | CODO GALVA 45º SEGMENTADO JG INTRAFLEX MB-32 CONAIRE D=500 | 0.066 | 99.13 | 6.54 |
| 4MTS932P006 | u | TE SIMPLE GALVA 90º SEGMENTADA JG INTRAFLEX MB-32 CONAIRE D=500 | 0.035 | 163.05 | 5.71 |
| 4MRC32P021 | u | REDUCCION CONCENTRICA GALVA SEGMENTADA JG INTRAFLEX MB-32 CONAIRE D=560/500 | 0.048 | 138.2 | 6.63 |
| 4MME32P006 | u | MANGUITO DE UNION GALVA SEGMENTADO JG INTRAFLEX MB-32 CONAIRE D=500 | 0.244 | 27.89 | 6.81 |
|  |  | Total |  |  | 144.46 |

###### CCCIFP32560 Intraflex MB 32 D=560 mm

**CCCIFP3256015** ml Cond CONAIRE JG INTRAFLEX MB-32 circular D=560 mm y 0,7 mm 15 pct figuras, simple pared helic
Precio: 119.32
Fabricación y suministro de conductos CONAIRE JG INTRAFLEX MB de geometría circular, tipo simple pared helicoidal de acero galvanizado en caliente, calidad del acero DX51D+Z250/275, de 560 mm de diámetro y 0,7 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3032P002 | ml | TUBO HELICOIDAL GALVA JG INTRAFLEX MB-32x3000 CONAIRE D=560 | 0.34 | 302.62 | 102.89 |
| 4MCO932P007 | u | CODO GALVA 90º SEGMENTADO JG INTRAFLEX MB-32 CONAIRE D=560 | 0.043 | 196.81 | 8.46 |
| 4MCO432P007 | u | CODO GALVA 45º SEGMENTADO JG INTRAFLEX MB-32 CONAIRE D=560 | 0.018 | 117.83 | 2.12 |
| 4MTS932P007 | u | TE SIMPLE GALVA 90º SEGMENTADA JG INTRAFLEX MB-32 CONAIRE D=560 | 0.009 | 192.36 | 1.73 |
| 4MRC32P028 | u | REDUCCION CONCENTRICA GALVA SEGMENTADA JG INTRAFLEX MB-32 CONAIRE D=600/560 | 0.013 | 151.93 | 1.98 |
| 4MME32P007 | u | MANGUITO DE UNION GALVA SEGMENTADO JG INTRAFLEX MB-32 CONAIRE D=560 | 0.066 | 32.46 | 2.14 |
|  |  | Total |  |  | 119.32 |

**CCCIFP3256025** ml Cond CONAIRE JG INTRAFLEX MB-32 circular D=560 mm y 0,7 mm 25 pct figuras, simple pared helic
Precio: 130.41
Fabricación y suministro de conductos CONAIRE JG INTRAFLEX MB de geometría circular, tipo simple pared helicoidal de acero galvanizado en caliente, calidad del acero DX51D+Z250/275, de 560 mm de diámetro y 0,7 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3032P002 | ml | TUBO HELICOIDAL GALVA JG INTRAFLEX MB-32x3000 CONAIRE D=560 | 0.34 | 302.62 | 102.89 |
| 4MCO932P007 | u | CODO GALVA 90º SEGMENTADO JG INTRAFLEX MB-32 CONAIRE D=560 | 0.071 | 196.81 | 13.97 |
| 4MCO432P007 | u | CODO GALVA 45º SEGMENTADO JG INTRAFLEX MB-32 CONAIRE D=560 | 0.03 | 117.83 | 3.53 |
| 4MTS932P007 | u | TE SIMPLE GALVA 90º SEGMENTADA JG INTRAFLEX MB-32 CONAIRE D=560 | 0.016 | 192.36 | 3.08 |
| 4MRC32P028 | u | REDUCCION CONCENTRICA GALVA SEGMENTADA JG INTRAFLEX MB-32 CONAIRE D=600/560 | 0.022 | 151.93 | 3.34 |
| 4MME32P007 | u | MANGUITO DE UNION GALVA SEGMENTADO JG INTRAFLEX MB-32 CONAIRE D=560 | 0.111 | 32.46 | 3.60 |
|  |  | Total |  |  | 130.41 |

**CCCIFP3256035** ml Cond CONAIRE JG INTRAFLEX MB-32 circular D=560 mm y 0,7 mm 35 pct figuras, simple pared helic
Precio: 141.49
Fabricación y suministro de conductos CONAIRE JG INTRAFLEX MB de geometría circular, tipo simple pared helicoidal de acero galvanizado en caliente, calidad del acero DX51D+Z250/275, de 560 mm de diámetro y 0,7 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3032P002 | ml | TUBO HELICOIDAL GALVA JG INTRAFLEX MB-32x3000 CONAIRE D=560 | 0.34 | 302.62 | 102.89 |
| 4MCO932P007 | u | CODO GALVA 90º SEGMENTADO JG INTRAFLEX MB-32 CONAIRE D=560 | 0.1 | 196.81 | 19.68 |
| 4MCO432P007 | u | CODO GALVA 45º SEGMENTADO JG INTRAFLEX MB-32 CONAIRE D=560 | 0.042 | 117.83 | 4.95 |
| 4MTS932P007 | u | TE SIMPLE GALVA 90º SEGMENTADA JG INTRAFLEX MB-32 CONAIRE D=560 | 0.022 | 192.36 | 4.23 |
| 4MRC32P028 | u | REDUCCION CONCENTRICA GALVA SEGMENTADA JG INTRAFLEX MB-32 CONAIRE D=600/560 | 0.031 | 151.93 | 4.71 |
| 4MME32P007 | u | MANGUITO DE UNION GALVA SEGMENTADO JG INTRAFLEX MB-32 CONAIRE D=560 | 0.155 | 32.46 | 5.03 |
|  |  | Total |  |  | 141.49 |

**CCCIFP3256045** ml Cond CONAIRE JG INTRAFLEX MB-32 circular D=560 mm y 0,7 mm 45 pct figuras, simple pared helic
Precio: 152.42
Fabricación y suministro de conductos CONAIRE JG INTRAFLEX MB de geometría circular, tipo simple pared helicoidal de acero galvanizado en caliente, calidad del acero DX51D+Z250/275, de 560 mm de diámetro y 0,7 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3032P002 | ml | TUBO HELICOIDAL GALVA JG INTRAFLEX MB-32x3000 CONAIRE D=560 | 0.34 | 302.62 | 102.89 |
| 4MCO932P007 | u | CODO GALVA 90º SEGMENTADO JG INTRAFLEX MB-32 CONAIRE D=560 | 0.129 | 196.81 | 25.39 |
| 4MCO432P007 | u | CODO GALVA 45º SEGMENTADO JG INTRAFLEX MB-32 CONAIRE D=560 | 0.054 | 117.83 | 6.36 |
| 4MTS932P007 | u | TE SIMPLE GALVA 90º SEGMENTADA JG INTRAFLEX MB-32 CONAIRE D=560 | 0.028 | 192.36 | 5.39 |
| 4MRC32P028 | u | REDUCCION CONCENTRICA GALVA SEGMENTADA JG INTRAFLEX MB-32 CONAIRE D=600/560 | 0.039 | 151.93 | 5.93 |
| 4MME32P007 | u | MANGUITO DE UNION GALVA SEGMENTADO JG INTRAFLEX MB-32 CONAIRE D=560 | 0.199 | 32.46 | 6.46 |
|  |  | Total |  |  | 152.42 |

**CCCIFP3256055** ml Cond CONAIRE JG INTRAFLEX MB-32 circular D=560 mm y 0,7 mm 55 pct figuras, simple pared helic
Precio: 163.51
Fabricación y suministro de conductos CONAIRE JG INTRAFLEX MB de geometría circular, tipo simple pared helicoidal de acero galvanizado en caliente, calidad del acero DX51D+Z250/275, de 560 mm de diámetro y 0,7 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3032P002 | ml | TUBO HELICOIDAL GALVA JG INTRAFLEX MB-32x3000 CONAIRE D=560 | 0.34 | 302.62 | 102.89 |
| 4MCO932P007 | u | CODO GALVA 90º SEGMENTADO JG INTRAFLEX MB-32 CONAIRE D=560 | 0.157 | 196.81 | 30.90 |
| 4MCO432P007 | u | CODO GALVA 45º SEGMENTADO JG INTRAFLEX MB-32 CONAIRE D=560 | 0.066 | 117.83 | 7.78 |
| 4MTS932P007 | u | TE SIMPLE GALVA 90º SEGMENTADA JG INTRAFLEX MB-32 CONAIRE D=560 | 0.035 | 192.36 | 6.73 |
| 4MRC32P028 | u | REDUCCION CONCENTRICA GALVA SEGMENTADA JG INTRAFLEX MB-32 CONAIRE D=600/560 | 0.048 | 151.93 | 7.29 |
| 4MME32P007 | u | MANGUITO DE UNION GALVA SEGMENTADO JG INTRAFLEX MB-32 CONAIRE D=560 | 0.244 | 32.46 | 7.92 |
|  |  | Total |  |  | 163.51 |

###### CCCIFP32600 Intraflex MB 32 D=600 mm

**CCCIFP3260015** ml Cond CONAIRE JG INTRAFLEX MB-32 circular D=600 mm y 0,7 mm 15 pct figuras, simple pared helic
Precio: 128.7
Fabricación y suministro de conductos CONAIRE JG INTRAFLEX MB de geometría circular, tipo simple pared helicoidal de acero galvanizado en caliente, calidad del acero DX51D+Z250/275, de 600 mm de diámetro y 0,7 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3032P003 | ml | TUBO HELICOIDAL GALVA JG INTRAFLEX MB-32x3000 CONAIRE D=600 | 0.34 | 323.31 | 109.93 |
| 4MCO932P008 | u | CODO GALVA 90º SEGMENTADO JG INTRAFLEX MB-32 CONAIRE D=600 | 0.043 | 227.02 | 9.76 |
| 4MCO432P008 | u | CODO GALVA 45º SEGMENTADO JG INTRAFLEX MB-32 CONAIRE D=600 | 0.018 | 139.79 | 2.52 |
| 4MTS932P008 | u | TE SIMPLE GALVA 90º SEGMENTADA JG INTRAFLEX MB-32 CONAIRE D=600 | 0.009 | 218.36 | 1.97 |
| 4MRC32P036 | u | REDUCCION CONCENTRICA GALVA SEGMENTADA JG INTRAFLEX MB-32 CONAIRE D=630/600 | 0.013 | 177.44 | 2.31 |
| 4MME32P008 | u | MANGUITO DE UNION GALVA SEGMENTADO JG INTRAFLEX MB-32 CONAIRE D=600 | 0.066 | 33.51 | 2.21 |
|  |  | Total |  |  | 128.7 |

**CCCIFP3260025** ml Cond CONAIRE JG INTRAFLEX MB-32 circular D=600 mm y 0,7 mm 25 pct figuras, simple pared helic
Precio: 141.35
Fabricación y suministro de conductos CONAIRE JG INTRAFLEX MB de geometría circular, tipo simple pared helicoidal de acero galvanizado en caliente, calidad del acero DX51D+Z250/275, de 600 mm de diámetro y 0,7 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3032P003 | ml | TUBO HELICOIDAL GALVA JG INTRAFLEX MB-32x3000 CONAIRE D=600 | 0.34 | 323.31 | 109.93 |
| 4MCO932P008 | u | CODO GALVA 90º SEGMENTADO JG INTRAFLEX MB-32 CONAIRE D=600 | 0.071 | 227.02 | 16.12 |
| 4MCO432P008 | u | CODO GALVA 45º SEGMENTADO JG INTRAFLEX MB-32 CONAIRE D=600 | 0.03 | 139.79 | 4.19 |
| 4MTS932P008 | u | TE SIMPLE GALVA 90º SEGMENTADA JG INTRAFLEX MB-32 CONAIRE D=600 | 0.016 | 218.36 | 3.49 |
| 4MRC32P036 | u | REDUCCION CONCENTRICA GALVA SEGMENTADA JG INTRAFLEX MB-32 CONAIRE D=630/600 | 0.022 | 177.44 | 3.90 |
| 4MME32P008 | u | MANGUITO DE UNION GALVA SEGMENTADO JG INTRAFLEX MB-32 CONAIRE D=600 | 0.111 | 33.51 | 3.72 |
|  |  | Total |  |  | 141.35 |

**CCCIFP3260035** ml Cond CONAIRE JG INTRAFLEX MB-32 circular D=600 mm y 0,7 mm 35 pct figuras, simple pared helic
Precio: 153.99
Fabricación y suministro de conductos CONAIRE JG INTRAFLEX MB de geometría circular, tipo simple pared helicoidal de acero galvanizado en caliente, calidad del acero DX51D+Z250/275, de 600 mm de diámetro y 0,7 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3032P003 | ml | TUBO HELICOIDAL GALVA JG INTRAFLEX MB-32x3000 CONAIRE D=600 | 0.34 | 323.31 | 109.93 |
| 4MCO932P008 | u | CODO GALVA 90º SEGMENTADO JG INTRAFLEX MB-32 CONAIRE D=600 | 0.1 | 227.02 | 22.70 |
| 4MCO432P008 | u | CODO GALVA 45º SEGMENTADO JG INTRAFLEX MB-32 CONAIRE D=600 | 0.042 | 139.79 | 5.87 |
| 4MTS932P008 | u | TE SIMPLE GALVA 90º SEGMENTADA JG INTRAFLEX MB-32 CONAIRE D=600 | 0.022 | 218.36 | 4.80 |
| 4MRC32P036 | u | REDUCCION CONCENTRICA GALVA SEGMENTADA JG INTRAFLEX MB-32 CONAIRE D=630/600 | 0.031 | 177.44 | 5.50 |
| 4MME32P008 | u | MANGUITO DE UNION GALVA SEGMENTADO JG INTRAFLEX MB-32 CONAIRE D=600 | 0.155 | 33.51 | 5.19 |
|  |  | Total |  |  | 153.99 |

**CCCIFP3260045** ml Cond CONAIRE JG INTRAFLEX MB-32 circular D=600 mm y 0,7 mm 45 pct figuras, simple pared helic
Precio: 166.47
Fabricación y suministro de conductos CONAIRE JG INTRAFLEX MB de geometría circular, tipo simple pared helicoidal de acero galvanizado en caliente, calidad del acero DX51D+Z250/275, de 600 mm de diámetro y 0,7 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3032P003 | ml | TUBO HELICOIDAL GALVA JG INTRAFLEX MB-32x3000 CONAIRE D=600 | 0.34 | 323.31 | 109.93 |
| 4MCO932P008 | u | CODO GALVA 90º SEGMENTADO JG INTRAFLEX MB-32 CONAIRE D=600 | 0.129 | 227.02 | 29.29 |
| 4MCO432P008 | u | CODO GALVA 45º SEGMENTADO JG INTRAFLEX MB-32 CONAIRE D=600 | 0.054 | 139.79 | 7.55 |
| 4MTS932P008 | u | TE SIMPLE GALVA 90º SEGMENTADA JG INTRAFLEX MB-32 CONAIRE D=600 | 0.028 | 218.36 | 6.11 |
| 4MRC32P036 | u | REDUCCION CONCENTRICA GALVA SEGMENTADA JG INTRAFLEX MB-32 CONAIRE D=630/600 | 0.039 | 177.44 | 6.92 |
| 4MME32P008 | u | MANGUITO DE UNION GALVA SEGMENTADO JG INTRAFLEX MB-32 CONAIRE D=600 | 0.199 | 33.51 | 6.67 |
|  |  | Total |  |  | 166.47 |

**CCCIFP3260055** ml Cond CONAIRE JG INTRAFLEX MB-32 circular D=600 mm y 0,7 mm 55 pct figuras, simple pared helic
Precio: 179.14
Fabricación y suministro de conductos CONAIRE JG INTRAFLEX MB de geometría circular, tipo simple pared helicoidal de acero galvanizado en caliente, calidad del acero DX51D+Z250/275, de 600 mm de diámetro y 0,7 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3032P003 | ml | TUBO HELICOIDAL GALVA JG INTRAFLEX MB-32x3000 CONAIRE D=600 | 0.34 | 323.31 | 109.93 |
| 4MCO932P008 | u | CODO GALVA 90º SEGMENTADO JG INTRAFLEX MB-32 CONAIRE D=600 | 0.157 | 227.02 | 35.64 |
| 4MCO432P008 | u | CODO GALVA 45º SEGMENTADO JG INTRAFLEX MB-32 CONAIRE D=600 | 0.066 | 139.79 | 9.23 |
| 4MTS932P008 | u | TE SIMPLE GALVA 90º SEGMENTADA JG INTRAFLEX MB-32 CONAIRE D=600 | 0.035 | 218.36 | 7.64 |
| 4MRC32P036 | u | REDUCCION CONCENTRICA GALVA SEGMENTADA JG INTRAFLEX MB-32 CONAIRE D=630/600 | 0.048 | 177.44 | 8.52 |
| 4MME32P008 | u | MANGUITO DE UNION GALVA SEGMENTADO JG INTRAFLEX MB-32 CONAIRE D=600 | 0.244 | 33.51 | 8.18 |
|  |  | Total |  |  | 179.14 |

###### CCCIFP32630 Intraflex MB 32 D=630 mm

**CCCIFP3263015** ml Cond CONAIRE JG INTRAFLEX MB-32 circular D=630 mm y 0,7 mm 15 pct figuras, simple pared helic
Precio: 135.4
Fabricación y suministro de conductos CONAIRE JG INTRAFLEX MB de geometría circular, tipo simple pared helicoidal de acero galvanizado en caliente, calidad del acero DX51D+Z250/275, de 630 mm de diámetro y 0,7 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3032P004 | ml | TUBO HELICOIDAL GALVA JG INTRAFLEX MB-32x3000 CONAIRE D=630 | 0.34 | 338.46 | 115.08 |
| 4MCO932P009 | u | CODO GALVA 90º SEGMENTADO JG INTRAFLEX MB-32 CONAIRE D=630 | 0.043 | 245.43 | 10.55 |
| 4MCO432P009 | u | CODO GALVA 45º SEGMENTADO JG INTRAFLEX MB-32 CONAIRE D=630 | 0.018 | 150.47 | 2.71 |
| 4MTS932P009 | u | TE SIMPLE GALVA 90º SEGMENTADA JG INTRAFLEX MB-32 CONAIRE D=630 | 0.009 | 234.94 | 2.11 |
| 4MRC32P045 | u | REDUCCION CONCENTRICA GALVA SEGMENTADA JG INTRAFLEX MB-32 CONAIRE D=710/630 | 0.013 | 201.15 | 2.61 |
| 4MME32P009 | u | MANGUITO DE UNION GALVA SEGMENTADO JG INTRAFLEX MB-32 CONAIRE D=630 | 0.066 | 35.53 | 2.34 |
|  |  | Total |  |  | 135.4 |

**CCCIFP3263025** ml Cond CONAIRE JG INTRAFLEX MB-32 circular D=630 mm y 0,7 mm 25 pct figuras, simple pared helic
Precio: 149.15
Fabricación y suministro de conductos CONAIRE JG INTRAFLEX MB de geometría circular, tipo simple pared helicoidal de acero galvanizado en caliente, calidad del acero DX51D+Z250/275, de 630 mm de diámetro y 0,7 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3032P004 | ml | TUBO HELICOIDAL GALVA JG INTRAFLEX MB-32x3000 CONAIRE D=630 | 0.34 | 338.46 | 115.08 |
| 4MCO932P009 | u | CODO GALVA 90º SEGMENTADO JG INTRAFLEX MB-32 CONAIRE D=630 | 0.071 | 245.43 | 17.43 |
| 4MCO432P009 | u | CODO GALVA 45º SEGMENTADO JG INTRAFLEX MB-32 CONAIRE D=630 | 0.03 | 150.47 | 4.51 |
| 4MTS932P009 | u | TE SIMPLE GALVA 90º SEGMENTADA JG INTRAFLEX MB-32 CONAIRE D=630 | 0.016 | 234.94 | 3.76 |
| 4MRC32P045 | u | REDUCCION CONCENTRICA GALVA SEGMENTADA JG INTRAFLEX MB-32 CONAIRE D=710/630 | 0.022 | 201.15 | 4.43 |
| 4MME32P009 | u | MANGUITO DE UNION GALVA SEGMENTADO JG INTRAFLEX MB-32 CONAIRE D=630 | 0.111 | 35.53 | 3.94 |
|  |  | Total |  |  | 149.15 |

**CCCIFP3263035** ml Cond CONAIRE JG INTRAFLEX MB-32 circular D=630 mm y 0,7 mm 35 pct figuras, simple pared helic
Precio: 162.86
Fabricación y suministro de conductos CONAIRE JG INTRAFLEX MB de geometría circular, tipo simple pared helicoidal de acero galvanizado en caliente, calidad del acero DX51D+Z250/275, de 630 mm de diámetro y 0,7 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3032P004 | ml | TUBO HELICOIDAL GALVA JG INTRAFLEX MB-32x3000 CONAIRE D=630 | 0.34 | 338.46 | 115.08 |
| 4MCO932P009 | u | CODO GALVA 90º SEGMENTADO JG INTRAFLEX MB-32 CONAIRE D=630 | 0.1 | 245.43 | 24.54 |
| 4MCO432P009 | u | CODO GALVA 45º SEGMENTADO JG INTRAFLEX MB-32 CONAIRE D=630 | 0.042 | 150.47 | 6.32 |
| 4MTS932P009 | u | TE SIMPLE GALVA 90º SEGMENTADA JG INTRAFLEX MB-32 CONAIRE D=630 | 0.022 | 234.94 | 5.17 |
| 4MRC32P045 | u | REDUCCION CONCENTRICA GALVA SEGMENTADA JG INTRAFLEX MB-32 CONAIRE D=710/630 | 0.031 | 201.15 | 6.24 |
| 4MME32P009 | u | MANGUITO DE UNION GALVA SEGMENTADO JG INTRAFLEX MB-32 CONAIRE D=630 | 0.155 | 35.53 | 5.51 |
|  |  | Total |  |  | 162.86 |

**CCCIFP3263045** ml Cond CONAIRE JG INTRAFLEX MB-32 circular D=630 mm y 0,7 mm 45 pct figuras, simple pared helic
Precio: 176.36
Fabricación y suministro de conductos CONAIRE JG INTRAFLEX MB de geometría circular, tipo simple pared helicoidal de acero galvanizado en caliente, calidad del acero DX51D+Z250/275, de 630 mm de diámetro y 0,7 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3032P004 | ml | TUBO HELICOIDAL GALVA JG INTRAFLEX MB-32x3000 CONAIRE D=630 | 0.34 | 338.46 | 115.08 |
| 4MCO932P009 | u | CODO GALVA 90º SEGMENTADO JG INTRAFLEX MB-32 CONAIRE D=630 | 0.129 | 245.43 | 31.66 |
| 4MCO432P009 | u | CODO GALVA 45º SEGMENTADO JG INTRAFLEX MB-32 CONAIRE D=630 | 0.054 | 150.47 | 8.13 |
| 4MTS932P009 | u | TE SIMPLE GALVA 90º SEGMENTADA JG INTRAFLEX MB-32 CONAIRE D=630 | 0.028 | 234.94 | 6.58 |
| 4MRC32P045 | u | REDUCCION CONCENTRICA GALVA SEGMENTADA JG INTRAFLEX MB-32 CONAIRE D=710/630 | 0.039 | 201.15 | 7.84 |
| 4MME32P009 | u | MANGUITO DE UNION GALVA SEGMENTADO JG INTRAFLEX MB-32 CONAIRE D=630 | 0.199 | 35.53 | 7.07 |
|  |  | Total |  |  | 176.36 |

**CCCIFP3263055** ml Cond CONAIRE JG INTRAFLEX MB-32 circular D=630 mm y 0,7 mm 55 pct figuras, simple pared helic
Precio: 190.09
Fabricación y suministro de conductos CONAIRE JG INTRAFLEX MB de geometría circular, tipo simple pared helicoidal de acero galvanizado en caliente, calidad del acero DX51D+Z250/275, de 630 mm de diámetro y 0,7 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3032P004 | ml | TUBO HELICOIDAL GALVA JG INTRAFLEX MB-32x3000 CONAIRE D=630 | 0.34 | 338.46 | 115.08 |
| 4MCO932P009 | u | CODO GALVA 90º SEGMENTADO JG INTRAFLEX MB-32 CONAIRE D=630 | 0.157 | 245.43 | 38.53 |
| 4MCO432P009 | u | CODO GALVA 45º SEGMENTADO JG INTRAFLEX MB-32 CONAIRE D=630 | 0.066 | 150.47 | 9.93 |
| 4MTS932P009 | u | TE SIMPLE GALVA 90º SEGMENTADA JG INTRAFLEX MB-32 CONAIRE D=630 | 0.035 | 234.94 | 8.22 |
| 4MRC32P045 | u | REDUCCION CONCENTRICA GALVA SEGMENTADA JG INTRAFLEX MB-32 CONAIRE D=710/630 | 0.048 | 201.15 | 9.66 |
| 4MME32P009 | u | MANGUITO DE UNION GALVA SEGMENTADO JG INTRAFLEX MB-32 CONAIRE D=630 | 0.244 | 35.53 | 8.67 |
|  |  | Total |  |  | 190.09 |

###### CCCIFP32710 Intraflex MB 32 D=710 mm

**CCCIFP3271015** ml Cond CONAIRE JG INTRAFLEX MB-32 circular D=710 mm y 0,8 mm 15 pct figuras, simple pared helic
Precio: 154.64
Fabricación y suministro de conductos CONAIRE JG INTRAFLEX MB de geometría circular, tipo simple pared helicoidal de acero galvanizado en caliente, calidad del acero DX51D+Z250/275, de 710 mm de diámetro y 0,8 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3032P005 | ml | TUBO HELICOIDAL GALVA JG INTRAFLEX MB-32x3000 CONAIRE D=710 | 0.34 | 381.38 | 129.67 |
| 4MCO932P010 | u | CODO GALVA 90º SEGMENTADO JG INTRAFLEX MB-32 CONAIRE D=710 | 0.043 | 307.12 | 13.21 |
| 4MCO432P010 | u | CODO GALVA 45º SEGMENTADO JG INTRAFLEX MB-32 CONAIRE D=710 | 0.018 | 183.09 | 3.30 |
| 4MTS932P010 | u | TE SIMPLE GALVA 90º SEGMENTADA JG INTRAFLEX MB-32 CONAIRE D=710 | 0.009 | 293.19 | 2.64 |
| 4MRC32P054 | u | REDUCCION CONCENTRICA GALVA SEGMENTADA JG INTRAFLEX MB-32 CONAIRE D=800/710 | 0.013 | 247.4 | 3.22 |
| 4MME32P010 | u | MANGUITO DE UNION GALVA SEGMENTADO JG INTRAFLEX MB-32 CONAIRE D=710 | 0.066 | 39.41 | 2.60 |
|  |  | Total |  |  | 154.64 |

**CCCIFP3271025** ml Cond CONAIRE JG INTRAFLEX MB-32 circular D=710 mm y 0,8 mm 25 pct figuras, simple pared helic
Precio: 171.47
Fabricación y suministro de conductos CONAIRE JG INTRAFLEX MB de geometría circular, tipo simple pared helicoidal de acero galvanizado en caliente, calidad del acero DX51D+Z250/275, de 710 mm de diámetro y 0,8 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3032P005 | ml | TUBO HELICOIDAL GALVA JG INTRAFLEX MB-32x3000 CONAIRE D=710 | 0.34 | 381.38 | 129.67 |
| 4MCO932P010 | u | CODO GALVA 90º SEGMENTADO JG INTRAFLEX MB-32 CONAIRE D=710 | 0.071 | 307.12 | 21.81 |
| 4MCO432P010 | u | CODO GALVA 45º SEGMENTADO JG INTRAFLEX MB-32 CONAIRE D=710 | 0.03 | 183.09 | 5.49 |
| 4MTS932P010 | u | TE SIMPLE GALVA 90º SEGMENTADA JG INTRAFLEX MB-32 CONAIRE D=710 | 0.016 | 293.19 | 4.69 |
| 4MRC32P054 | u | REDUCCION CONCENTRICA GALVA SEGMENTADA JG INTRAFLEX MB-32 CONAIRE D=800/710 | 0.022 | 247.4 | 5.44 |
| 4MME32P010 | u | MANGUITO DE UNION GALVA SEGMENTADO JG INTRAFLEX MB-32 CONAIRE D=710 | 0.111 | 39.41 | 4.37 |
|  |  | Total |  |  | 171.47 |

**CCCIFP3271035** ml Cond CONAIRE JG INTRAFLEX MB-32 circular D=710 mm y 0,8 mm 35 pct figuras, simple pared helic
Precio: 188.3
Fabricación y suministro de conductos CONAIRE JG INTRAFLEX MB de geometría circular, tipo simple pared helicoidal de acero galvanizado en caliente, calidad del acero DX51D+Z250/275, de 710 mm de diámetro y 0,8 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3032P005 | ml | TUBO HELICOIDAL GALVA JG INTRAFLEX MB-32x3000 CONAIRE D=710 | 0.34 | 381.38 | 129.67 |
| 4MCO932P010 | u | CODO GALVA 90º SEGMENTADO JG INTRAFLEX MB-32 CONAIRE D=710 | 0.1 | 307.12 | 30.71 |
| 4MCO432P010 | u | CODO GALVA 45º SEGMENTADO JG INTRAFLEX MB-32 CONAIRE D=710 | 0.042 | 183.09 | 7.69 |
| 4MTS932P010 | u | TE SIMPLE GALVA 90º SEGMENTADA JG INTRAFLEX MB-32 CONAIRE D=710 | 0.022 | 293.19 | 6.45 |
| 4MRC32P054 | u | REDUCCION CONCENTRICA GALVA SEGMENTADA JG INTRAFLEX MB-32 CONAIRE D=800/710 | 0.031 | 247.4 | 7.67 |
| 4MME32P010 | u | MANGUITO DE UNION GALVA SEGMENTADO JG INTRAFLEX MB-32 CONAIRE D=710 | 0.155 | 39.41 | 6.11 |
|  |  | Total |  |  | 188.3 |

**CCCIFP3271045** ml Cond CONAIRE JG INTRAFLEX MB-32 circular D=710 mm y 0,8 mm 45 pct figuras, simple pared helic
Precio: 204.88
Fabricación y suministro de conductos CONAIRE JG INTRAFLEX MB de geometría circular, tipo simple pared helicoidal de acero galvanizado en caliente, calidad del acero DX51D+Z250/275, de 710 mm de diámetro y 0,8 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3032P005 | ml | TUBO HELICOIDAL GALVA JG INTRAFLEX MB-32x3000 CONAIRE D=710 | 0.34 | 381.38 | 129.67 |
| 4MCO932P010 | u | CODO GALVA 90º SEGMENTADO JG INTRAFLEX MB-32 CONAIRE D=710 | 0.129 | 307.12 | 39.62 |
| 4MCO432P010 | u | CODO GALVA 45º SEGMENTADO JG INTRAFLEX MB-32 CONAIRE D=710 | 0.054 | 183.09 | 9.89 |
| 4MTS932P010 | u | TE SIMPLE GALVA 90º SEGMENTADA JG INTRAFLEX MB-32 CONAIRE D=710 | 0.028 | 293.19 | 8.21 |
| 4MRC32P054 | u | REDUCCION CONCENTRICA GALVA SEGMENTADA JG INTRAFLEX MB-32 CONAIRE D=800/710 | 0.039 | 247.4 | 9.65 |
| 4MME32P010 | u | MANGUITO DE UNION GALVA SEGMENTADO JG INTRAFLEX MB-32 CONAIRE D=710 | 0.199 | 39.41 | 7.84 |
|  |  | Total |  |  | 204.88 |

**CCCIFP3271055** ml Cond CONAIRE JG INTRAFLEX MB-32 circular D=710 mm y 0,8 mm 55 pct figuras, simple pared helic
Precio: 221.73
Fabricación y suministro de conductos CONAIRE JG INTRAFLEX MB de geometría circular, tipo simple pared helicoidal de acero galvanizado en caliente, calidad del acero DX51D+Z250/275, de 710 mm de diámetro y 0,8 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3032P005 | ml | TUBO HELICOIDAL GALVA JG INTRAFLEX MB-32x3000 CONAIRE D=710 | 0.34 | 381.38 | 129.67 |
| 4MCO932P010 | u | CODO GALVA 90º SEGMENTADO JG INTRAFLEX MB-32 CONAIRE D=710 | 0.157 | 307.12 | 48.22 |
| 4MCO432P010 | u | CODO GALVA 45º SEGMENTADO JG INTRAFLEX MB-32 CONAIRE D=710 | 0.066 | 183.09 | 12.08 |
| 4MTS932P010 | u | TE SIMPLE GALVA 90º SEGMENTADA JG INTRAFLEX MB-32 CONAIRE D=710 | 0.035 | 293.19 | 10.26 |
| 4MRC32P054 | u | REDUCCION CONCENTRICA GALVA SEGMENTADA JG INTRAFLEX MB-32 CONAIRE D=800/710 | 0.048 | 247.4 | 11.88 |
| 4MME32P010 | u | MANGUITO DE UNION GALVA SEGMENTADO JG INTRAFLEX MB-32 CONAIRE D=710 | 0.244 | 39.41 | 9.62 |
|  |  | Total |  |  | 221.73 |

###### CCCIFP32800 Intraflex MB 32 D=800 mm

**CCCIFP3280015** ml Cond CONAIRE JG INTRAFLEX MB-32 circular D=800 mm y 0,8 mm 15 pct figuras, simple pared helic
Precio: 190.81
Fabricación y suministro de conductos CONAIRE JG INTRAFLEX MB de geometría circular, tipo simple pared helicoidal de acero galvanizado en caliente, calidad del acero DX51D+Z250/275, de 800 mm de diámetro y 0,8 mm de espesor según norma XP E 51- 620, incorpora en su cara interior un aislamiento térmico de espuma elastómera de 32 mm de espesor de celda cerrada con protección anti microbiana MICROBAN® para un alto nivel de protección contra microbios, mohos y humedad, adesivada por una de sus caras, incluye parte proporcional estimada (15%) en accesorios circulares con sistema de unión por simple encaje fabricados con junta de goma encastadas en las bocas de conexión, que le confiere estanqueidad CLASE D. Se suministra en tramos 1, 1'50 y de 3m en función del espesor del aislamiento. Incluye certificado de fabricación y estanquidad al aire.

| Código | Ud | Descripción | Rendimiento | Precio | Importe |
|---|---|---|---|---|---|
| 4MMR3032P006 | ml | TUBO HELICOIDAL GALVA JG INTRAFLEX MB-32x3000 CONAIRE D=800 | 0.34 | 466.55 | 158.63 |
| 4MCO932P011 | u | CODO GALVA 90º SEGMENTADO JG INTRAFLEX MB-32 CONAIRE D=800 | 0.043 | 425.02 | 18.28 |
| 4MCO432P011 | u | CODO GALVA 45º SEGMENTADO JG INTRAFLEX MB-32 CONAIRE D=800 | 0.018 | 244.56 | 4.40 |
| 4MTS932P011 | u | TE SIMPLE GALVA 90º SEGMENTADA JG INTRAFLEX MB-32 CONAIRE D=800 | 0.009 | 382.56 | 3.44 |
| 4MRC32P054 | u | REDUCCION CONCENTRICA GALVA SEGMENTADA JG INTRAFLEX MB-32 CONAIRE D=800/710 | 0.013 | 247.4 | 3.22 |
| 4MME32P011 | u | MANGUITO DE UNION GALVA SEGMENTADO JG INTRAFLEX MB-32 CONAIRE D=800 | 0.066 | 42.98 | 2.84 |
|  |  | Total |  |  | 190.81 |

**CCCIFP3280025** ml Cond CONAIRE JG INTRAFLEX MB-32 circular D=800 mm y 0,8 mm 25 pct figuras, simple pared helic
Precio: 212.48
Fabricación y suministro de conductos CONAIRE JG INTRAFLEX MB de geometría circular, tipo simple pared helicoidal de acero galvanizado en caliente, calidad del acero DX51D+Z250/275, de 800 mm de diámetro y 0,8 mm de espesor según norma XP E 51- 620, incorpora en su cara interior un aislamiento térmico de espuma elastómera de 32 mm de espesor de celda cerrada con protección anti microbiana MICROBAN® para un alto nivel de protección contra microbios, mohos y humedad, adesivada por una de sus caras, incluye parte proporcional estimada (25%) en accesorios circulares con sistema de unión por simple encaje fabricados con junta de goma encastadas en las bocas de conexión, que le confiere estanqueidad CLASE D. Se suministra en tramos 1, 1'50 y de 3m en función del espesor del aislamiento. Incluye certificado de fabricación y estanquidad al aire.

| Código | Ud | Descripción | Rendimiento | Precio | Importe |
|---|---|---|---|---|---|
| 4MMR3032P006 | ml | TUBO HELICOIDAL GALVA JG INTRAFLEX MB-32x3000 CONAIRE D=800 | 0.34 | 466.55 | 158.63 |
| 4MCO932P011 | u | CODO GALVA 90º SEGMENTADO JG INTRAFLEX MB-32 CONAIRE D=800 | 0.071 | 425.02 | 30.18 |
| 4MCO432P011 | u | CODO GALVA 45º SEGMENTADO JG INTRAFLEX MB-32 CONAIRE D=800 | 0.03 | 244.56 | 7.34 |
| 4MTS932P011 | u | TE SIMPLE GALVA 90º SEGMENTADA JG INTRAFLEX MB-32 CONAIRE D=800 | 0.016 | 382.56 | 6.12 |
| 4MRC32P054 | u | REDUCCION CONCENTRICA GALVA SEGMENTADA JG INTRAFLEX MB-32 CONAIRE D=800/710 | 0.022 | 247.4 | 5.44 |
| 4MME32P011 | u | MANGUITO DE UNION GALVA SEGMENTADO JG INTRAFLEX MB-32 CONAIRE D=800 | 0.111 | 42.98 | 4.77 |
|  |  | Total |  |  | 212.48 |

**CCCIFP3280035** ml Cond CONAIRE JG INTRAFLEX MB-32 circular D=800 mm y 0,8 mm 35 pct figuras, simple pared helic
Precio: 234.15
Fabricación y suministro de conductos CONAIRE JG INTRAFLEX MB de geometría circular, tipo simple pared helicoidal de acero galvanizado en caliente, calidad del acero DX51D+Z250/275, de 800 mm de diámetro y 0,8 mm de espesor según norma XP E 51- 620, incorpora en su cara interior un aislamiento térmico de espuma elastómera de 32 mm de espesor de celda cerrada con protección anti microbiana MICROBAN® para un alto nivel de protección contra microbios, mohos y humedad, adesivada por una de sus caras, incluye parte proporcional estimada (35%) en accesorios circulares con sistema de unión por simple encaje fabricados con junta de goma encastadas en las bocas de conexión, que le confiere estanqueidad CLASE D. Se suministra en tramos 1, 1'50 y de 3m en función del espesor del aislamiento. Incluye certificado de fabricación y estanquidad al aire.

| Código | Ud | Descripción | Rendimiento | Precio | Importe |
|---|---|---|---|---|---|
| 4MMR3032P006 | ml | TUBO HELICOIDAL GALVA JG INTRAFLEX MB-32x3000 CONAIRE D=800 | 0.34 | 466.55 | 158.63 |
| 4MCO932P011 | u | CODO GALVA 90º SEGMENTADO JG INTRAFLEX MB-32 CONAIRE D=800 | 0.1 | 425.02 | 42.50 |
| 4MCO432P011 | u | CODO GALVA 45º SEGMENTADO JG INTRAFLEX MB-32 CONAIRE D=800 | 0.042 | 244.56 | 10.27 |
| 4MTS932P011 | u | TE SIMPLE GALVA 90º SEGMENTADA JG INTRAFLEX MB-32 CONAIRE D=800 | 0.022 | 382.56 | 8.42 |
| 4MRC32P054 | u | REDUCCION CONCENTRICA GALVA SEGMENTADA JG INTRAFLEX MB-32 CONAIRE D=800/710 | 0.031 | 247.4 | 7.67 |
| 4MME32P011 | u | MANGUITO DE UNION GALVA SEGMENTADO JG INTRAFLEX MB-32 CONAIRE D=800 | 0.155 | 42.98 | 6.66 |
|  |  | Total |  |  | 234.15 |

**CCCIFP3280045** ml Cond CONAIRE JG INTRAFLEX MB-32 circular D=800 mm y 0,8 mm 45 pct figuras, simple pared helic
Precio: 255.58
Fabricación y suministro de conductos CONAIRE JG INTRAFLEX MB de geometría circular, tipo simple pared helicoidal de acero galvanizado en caliente, calidad del acero DX51D+Z250/275, de 800 mm de diámetro y 0,8 mm de espesor según norma XP E 51- 620, incorpora en su cara interior un aislamiento térmico de espuma elastómera de 32 mm de espesor de celda cerrada con protección anti microbiana MICROBAN® para un alto nivel de protección contra microbios, mohos y humedad, adesivada por una de sus caras, incluye parte proporcional estimada (45%) en accesorios circulares con sistema de unión por simple encaje fabricados con junta de goma encastadas en las bocas de conexión, que le confiere estanqueidad CLASE D. Se suministra en tramos 1, 1'50 y de 3m en función del espesor del aislamiento. Incluye certificado de fabricación y estanquidad al aire.

| Código | Ud | Descripción | Rendimiento | Precio | Importe |
|---|---|---|---|---|---|
| 4MMR3032P006 | ml | TUBO HELICOIDAL GALVA JG INTRAFLEX MB-32x3000 CONAIRE D=800 | 0.34 | 466.55 | 158.63 |
| 4MCO932P011 | u | CODO GALVA 90º SEGMENTADO JG INTRAFLEX MB-32 CONAIRE D=800 | 0.129 | 425.02 | 54.83 |
| 4MCO432P011 | u | CODO GALVA 45º SEGMENTADO JG INTRAFLEX MB-32 CONAIRE D=800 | 0.054 | 244.56 | 13.21 |
| 4MTS932P011 | u | TE SIMPLE GALVA 90º SEGMENTADA JG INTRAFLEX MB-32 CONAIRE D=800 | 0.028 | 382.56 | 10.71 |
| 4MRC32P054 | u | REDUCCION CONCENTRICA GALVA SEGMENTADA JG INTRAFLEX MB-32 CONAIRE D=800/710 | 0.039 | 247.4 | 9.65 |
| 4MME32P011 | u | MANGUITO DE UNION GALVA SEGMENTADO JG INTRAFLEX MB-32 CONAIRE D=800 | 0.199 | 42.98 | 8.55 |
|  |  | Total |  |  | 255.58 |

**CCCIFP3280055** ml Cond CONAIRE JG INTRAFLEX MB-32 circular D=800 mm y 0,8 mm 55 pct figuras, simple pared helic
Precio: 277.26
Fabricación y suministro de conductos CONAIRE JG INTRAFLEX MB de geometría circular, tipo simple pared helicoidal de acero galvanizado en caliente, calidad del acero DX51D+Z250/275, de 800 mm de diámetro y 0,8 mm de espesor según norma XP E 51- 620, incorpora en su cara interior un aislamiento térmico de espuma elastómera de 32 mm de espesor de celda cerrada con protección anti microbiana MICROBAN® para un alto nivel de protección contra microbios, mohos y humedad, adesivada por una de sus caras, incluye parte proporcional estimada (55%) en accesorios circulares con sistema de unión por simple encaje fabricados con junta de goma encastadas en las bocas de conexión, que le confiere estanqueidad CLASE D. Se suministra en tramos 1, 1'50 y de 3m en función del espesor del aislamiento. Incluye certificado de fabricación y estanquidad al aire.

| Código | Ud | Descripción | Rendimiento | Precio | Importe |
|---|---|---|---|---|---|
| 4MMR3032P006 | ml | TUBO HELICOIDAL GALVA JG INTRAFLEX MB-32x3000 CONAIRE D=800 | 0.34 | 466.55 | 158.63 |
| 4MCO932P011 | u | CODO GALVA 90º SEGMENTADO JG INTRAFLEX MB-32 CONAIRE D=800 | 0.157 | 425.02 | 66.73 |
| 4MCO432P011 | u | CODO GALVA 45º SEGMENTADO JG INTRAFLEX MB-32 CONAIRE D=800 | 0.066 | 244.56 | 16.14 |
| 4MTS932P011 | u | TE SIMPLE GALVA 90º SEGMENTADA JG INTRAFLEX MB-32 CONAIRE D=800 | 0.035 | 382.56 | 13.39 |
| 4MRC32P054 | u | REDUCCION CONCENTRICA GALVA SEGMENTADA JG INTRAFLEX MB-32 CONAIRE D=800/710 | 0.048 | 247.4 | 11.88 |
| 4MME32P011 | u | MANGUITO DE UNION GALVA SEGMENTADO JG INTRAFLEX MB-32 CONAIRE D=800 | 0.244 | 42.98 | 10.49 |
|  |  | Total |  |  | 277.26 |

###### 0403010106 JG EXTRAFLEX AL

###### EXTRAFLEXA9 Espesor 09 mm

###### XTRFLXA9100 EXTRAFLEX AL-09 D=100 mm

**CCEFA09010015** Cond CONAIRE JG EXTRAFLEX AL-09 mm circular D=100 y 0,5 mm de espesor 15 pct fig simple pared helic
Precio: 24.93
Fabricación y suministro de conductos CONAIRE JG EXTRAFLEX AL de geometría circular, tipo simple pared helicoidal de acero galvanizado en caliente, calidad del acero DX51D+Z250/275, de 100 mm de diámetro y 0,5 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A001 | ml | TUBO HELICOIDAL GALVA ST EXTRAFLEX AL-9x3000 CONAIRE D=100 | 0.333 | 53.06 | 17.67 |
| 3MCO909A001 | u | CODO GALVA 90º SEGMENTADO ST EXTRAFLEX AL-9 CONAIRE D=100 | 0.018 | 141.85 | 2.55 |
| 3MCO409A001 | u | CODO GALVA 45º SEGMENTADO ST EXTRAFLEX AL-9 CONAIRE D=100 | 0.043 | 82.47 | 3.55 |
| 3MTS909A001 | u | TE SIMPLE GALVA 90º SEGMENTADA ST EXTRAFLEX AL-9 CONAIRE D=100 | 0.009 | 21.56 | 0.19 |
| 3MRC09A001 | u | REDUCCION CONCENTRICA GALVA SEGMENTADO ST EXTRAFLEX AL-9 CONAIRE D=125/100 | 0.013 | 26.75 | 0.35 |
| CMEL002 | u | MANGUITO UNION GALVA SEGMENTADO JG VENT CONAIRE d=125 | 0.066 | 9.42 | 0.62 |
|  |  | Total |  |  | 24.93 |

**CCEFA09010025** Cond CONAIRE JG EXTRAFLEX AL-09 mm circular D=100 y 0,5 mm de espesor 25 pct fig simple pared helic
Precio: 29.77
Fabricación y suministro de conductos CONAIRE JG EXTRAFLEX AL de geometría circular, tipo simple pared helicoidal de acero galvanizado en caliente, calidad del acero DX51D+Z250/275, de 100 mm de diámetro y 0,5 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A001 | ml | TUBO HELICOIDAL GALVA ST EXTRAFLEX AL-9x3000 CONAIRE D=100 | 0.333 | 53.06 | 17.67 |
| 3MCO909A001 | u | CODO GALVA 90º SEGMENTADO ST EXTRAFLEX AL-9 CONAIRE D=100 | 0.03 | 141.85 | 4.26 |
| 3MCO409A001 | u | CODO GALVA 45º SEGMENTADO ST EXTRAFLEX AL-9 CONAIRE D=100 | 0.071 | 82.47 | 5.86 |
| 3MTS909A001 | u | TE SIMPLE GALVA 90º SEGMENTADA ST EXTRAFLEX AL-9 CONAIRE D=100 | 0.016 | 21.56 | 0.34 |
| 3MRC09A001 | u | REDUCCION CONCENTRICA GALVA SEGMENTADO ST EXTRAFLEX AL-9 CONAIRE D=125/100 | 0.022 | 26.75 | 0.59 |
| CMEL002 | u | MANGUITO UNION GALVA SEGMENTADO JG VENT CONAIRE d=125 | 0.111 | 9.42 | 1.05 |
|  |  | Total |  |  | 29.77 |

**CCEFA09010035** Cond CONAIRE JG EXTRAFLEX AL-09 mm circular D=100 y 0,5 mm de espesor 35 pct fig simple pared helic
Precio: 34.64
Fabricación y suministro de conductos CONAIRE JG EXTRAFLEX AL de geometría circular, tipo simple pared helicoidal de acero galvanizado en caliente, calidad del acero DX51D+Z250/275, de 100 mm de diámetro y 0,5 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A001 | ml | TUBO HELICOIDAL GALVA ST EXTRAFLEX AL-9x3000 CONAIRE D=100 | 0.333 | 53.06 | 17.67 |
| 3MCO909A001 | u | CODO GALVA 90º SEGMENTADO ST EXTRAFLEX AL-9 CONAIRE D=100 | 0.042 | 141.85 | 5.96 |
| 3MCO409A001 | u | CODO GALVA 45º SEGMENTADO ST EXTRAFLEX AL-9 CONAIRE D=100 | 0.1 | 82.47 | 8.25 |
| 3MTS909A001 | u | TE SIMPLE GALVA 90º SEGMENTADA ST EXTRAFLEX AL-9 CONAIRE D=100 | 0.022 | 21.56 | 0.47 |
| 3MRC09A001 | u | REDUCCION CONCENTRICA GALVA SEGMENTADO ST EXTRAFLEX AL-9 CONAIRE D=125/100 | 0.031 | 26.75 | 0.83 |
| CMEL002 | u | MANGUITO UNION GALVA SEGMENTADO JG VENT CONAIRE d=125 | 0.155 | 9.42 | 1.46 |
|  |  | Total |  |  | 34.64 |

**CCEFA09010045** Cond CONAIRE JG EXTRAFLEX AL-09 mm circular D=100 y 0,5 mm de espesor 45 pct fig simple pared helic
Precio: 39.48
Fabricación y suministro de conductos CONAIRE JG EXTRAFLEX AL de geometría circular, tipo simple pared helicoidal de acero galvanizado en caliente, calidad del acero DX51D+Z250/275, de 100 mm de diámetro y 0,5 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A001 | ml | TUBO HELICOIDAL GALVA ST EXTRAFLEX AL-9x3000 CONAIRE D=100 | 0.333 | 53.06 | 17.67 |
| 3MCO909A001 | u | CODO GALVA 90º SEGMENTADO ST EXTRAFLEX AL-9 CONAIRE D=100 | 0.054 | 141.85 | 7.66 |
| 3MCO409A001 | u | CODO GALVA 45º SEGMENTADO ST EXTRAFLEX AL-9 CONAIRE D=100 | 0.129 | 82.47 | 10.64 |
| 3MTS909A001 | u | TE SIMPLE GALVA 90º SEGMENTADA ST EXTRAFLEX AL-9 CONAIRE D=100 | 0.028 | 21.56 | 0.60 |
| 3MRC09A001 | u | REDUCCION CONCENTRICA GALVA SEGMENTADO ST EXTRAFLEX AL-9 CONAIRE D=125/100 | 0.039 | 26.75 | 1.04 |
| CMEL002 | u | MANGUITO UNION GALVA SEGMENTADO JG VENT CONAIRE d=125 | 0.199 | 9.42 | 1.87 |
|  |  | Total |  |  | 39.48 |

**CCEFA09010055** Cond CONAIRE JG EXTRAFLEX AL-09 mm circular D=100 y 0,5 mm de espesor 55 pct fig simple pared helic
Precio: 44.31
Fabricación y suministro de conductos CONAIRE JG EXTRAFLEX AL de geometría circular, tipo simple pared helicoidal de acero galvanizado en caliente, calidad del acero DX51D+Z250/275, de 100 mm de diámetro y 0,5 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A001 | ml | TUBO HELICOIDAL GALVA ST EXTRAFLEX AL-9x3000 CONAIRE D=100 | 0.333 | 53.06 | 17.67 |
| 3MCO909A001 | u | CODO GALVA 90º SEGMENTADO ST EXTRAFLEX AL-9 CONAIRE D=100 | 0.066 | 141.85 | 9.36 |
| 3MCO409A001 | u | CODO GALVA 45º SEGMENTADO ST EXTRAFLEX AL-9 CONAIRE D=100 | 0.157 | 82.47 | 12.95 |
| 3MTS909A001 | u | TE SIMPLE GALVA 90º SEGMENTADA ST EXTRAFLEX AL-9 CONAIRE D=100 | 0.035 | 21.56 | 0.75 |
| 3MRC09A001 | u | REDUCCION CONCENTRICA GALVA SEGMENTADO ST EXTRAFLEX AL-9 CONAIRE D=125/100 | 0.048 | 26.75 | 1.28 |
| CMEL002 | u | MANGUITO UNION GALVA SEGMENTADO JG VENT CONAIRE d=125 | 0.244 | 9.42 | 2.30 |
|  |  | Total |  |  | 44.31 |

###### XTRFLXA9125 EXTRAFLEX AL-09 D=125 mm

**CCEFA09012515** Cond CONAIRE JG EXTRAFLEX AL-09 mm circular D=125 y 0,5 mm de espesor 15 pct fig simple pared helic
Precio: 28.91
Fabricación y suministro de conductos CONAIRE JG EXTRAFLEX AL de geometría circular, tipo simple pared helicoidal de acero galvanizado en caliente, calidad del acero DX51D+Z250/275, de 125 mm de diámetro y 0,5 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A002 | ml | TUBO HELICOIDAL GALVA ST EXTRAFLEX AL-9x3000 CONAIRE D=125 | 0.333 | 61.45 | 20.46 |
| 3MCO909A002 | u | CODO GALVA 90º SEGMENTADO ST EXTRAFLEX AL-9 CONAIRE D=125 | 0.018 | 204.81 | 3.69 |
| 3MCO409A002 | u | CODO GALVA 45º SEGMENTADO ST EXTRAFLEX AL-9 CONAIRE D=125 | 0.043 | 81.75 | 3.52 |
| 3MTS909A002 | u | TE SIMPLE GALVA 90º SEGMENTADA ST EXTRAFLEX AL-9 CONAIRE D=125 | 0.009 | 22.77 | 0.20 |
| 3MRC09A003 | u | REDUCCION CONCENTRICA GALVA SEGMENTADO ST EXTRAFLEX AL-9 CONAIRE D=150/125 | 0.013 | 32.09 | 0.42 |
| CMEL002 | u | MANGUITO UNION GALVA SEGMENTADO JG VENT CONAIRE d=125 | 0.066 | 9.42 | 0.62 |
|  |  | Total |  |  | 28.91 |

**CCEFA09012525** Cond CONAIRE JG EXTRAFLEX AL-09 mm circular D=125 y 0,5 mm de espesor 25 pct fig simple pared helic
Precio: 34.52
Fabricación y suministro de conductos CONAIRE JG EXTRAFLEX AL de geometría circular, tipo simple pared helicoidal de acero galvanizado en caliente, calidad del acero DX51D+Z250/275, de 125 mm de diámetro y 0,5 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A002 | ml | TUBO HELICOIDAL GALVA ST EXTRAFLEX AL-9x3000 CONAIRE D=125 | 0.333 | 61.45 | 20.46 |
| 3MCO909A002 | u | CODO GALVA 90º SEGMENTADO ST EXTRAFLEX AL-9 CONAIRE D=125 | 0.03 | 204.81 | 6.14 |
| 3MCO409A002 | u | CODO GALVA 45º SEGMENTADO ST EXTRAFLEX AL-9 CONAIRE D=125 | 0.071 | 81.75 | 5.80 |
| 3MTS909A002 | u | TE SIMPLE GALVA 90º SEGMENTADA ST EXTRAFLEX AL-9 CONAIRE D=125 | 0.016 | 22.77 | 0.36 |
| 3MRC09A003 | u | REDUCCION CONCENTRICA GALVA SEGMENTADO ST EXTRAFLEX AL-9 CONAIRE D=150/125 | 0.022 | 32.09 | 0.71 |
| CMEL002 | u | MANGUITO UNION GALVA SEGMENTADO JG VENT CONAIRE d=125 | 0.111 | 9.42 | 1.05 |
|  |  | Total |  |  | 34.52 |

**CCEFA09012535** Cond CONAIRE JG EXTRAFLEX AL-09 mm circular D=125 y 0,5 mm de espesor 35 pct fig simple pared helic
Precio: 40.19
Fabricación y suministro de conductos CONAIRE JG EXTRAFLEX AL de geometría circular, tipo simple pared helicoidal de acero galvanizado en caliente, calidad del acero DX51D+Z250/275, de 125 mm de diámetro y 0,5 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A002 | ml | TUBO HELICOIDAL GALVA ST EXTRAFLEX AL-9x3000 CONAIRE D=125 | 0.333 | 61.45 | 20.46 |
| 3MCO909A002 | u | CODO GALVA 90º SEGMENTADO ST EXTRAFLEX AL-9 CONAIRE D=125 | 0.042 | 204.81 | 8.60 |
| 3MCO409A002 | u | CODO GALVA 45º SEGMENTADO ST EXTRAFLEX AL-9 CONAIRE D=125 | 0.1 | 81.75 | 8.18 |
| 3MTS909A002 | u | TE SIMPLE GALVA 90º SEGMENTADA ST EXTRAFLEX AL-9 CONAIRE D=125 | 0.022 | 22.77 | 0.50 |
| 3MRC09A003 | u | REDUCCION CONCENTRICA GALVA SEGMENTADO ST EXTRAFLEX AL-9 CONAIRE D=150/125 | 0.031 | 32.09 | 0.99 |
| CMEL002 | u | MANGUITO UNION GALVA SEGMENTADO JG VENT CONAIRE d=125 | 0.155 | 9.42 | 1.46 |
|  |  | Total |  |  | 40.19 |

**CCEFA09012545** Cond CONAIRE JG EXTRAFLEX AL-09 mm circular D=125 y 0,5 mm de espesor 45 pct fig simple pared helic
Precio: 45.83
Fabricación y suministro de conductos CONAIRE JG EXTRAFLEX AL de geometría circular, tipo simple pared helicoidal de acero galvanizado en caliente, calidad del acero DX51D+Z250/275, de 125 mm de diámetro y 0,5 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A002 | ml | TUBO HELICOIDAL GALVA ST EXTRAFLEX AL-9x3000 CONAIRE D=125 | 0.333 | 61.45 | 20.46 |
| 3MCO909A002 | u | CODO GALVA 90º SEGMENTADO ST EXTRAFLEX AL-9 CONAIRE D=125 | 0.054 | 204.81 | 11.06 |
| 3MCO409A002 | u | CODO GALVA 45º SEGMENTADO ST EXTRAFLEX AL-9 CONAIRE D=125 | 0.129 | 81.75 | 10.55 |
| 3MTS909A002 | u | TE SIMPLE GALVA 90º SEGMENTADA ST EXTRAFLEX AL-9 CONAIRE D=125 | 0.028 | 22.77 | 0.64 |
| 3MRC09A003 | u | REDUCCION CONCENTRICA GALVA SEGMENTADO ST EXTRAFLEX AL-9 CONAIRE D=150/125 | 0.039 | 32.09 | 1.25 |
| CMEL002 | u | MANGUITO UNION GALVA SEGMENTADO JG VENT CONAIRE d=125 | 0.199 | 9.42 | 1.87 |
|  |  | Total |  |  | 45.83 |

**CCEFA09012555** Cond CONAIRE JG EXTRAFLEX AL-09 mm circular D=125 y 0,5 mm de espesor 55 pct fig simple pared helic
Precio: 51.45
Fabricación y suministro de conductos CONAIRE JG EXTRAFLEX AL de geometría circular, tipo simple pared helicoidal de acero galvanizado en caliente, calidad del acero DX51D+Z250/275, de 125 mm de diámetro y 0,5 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A002 | ml | TUBO HELICOIDAL GALVA ST EXTRAFLEX AL-9x3000 CONAIRE D=125 | 0.333 | 61.45 | 20.46 |
| 3MCO909A002 | u | CODO GALVA 90º SEGMENTADO ST EXTRAFLEX AL-9 CONAIRE D=125 | 0.066 | 204.81 | 13.52 |
| 3MCO409A002 | u | CODO GALVA 45º SEGMENTADO ST EXTRAFLEX AL-9 CONAIRE D=125 | 0.157 | 81.75 | 12.83 |
| 3MTS909A002 | u | TE SIMPLE GALVA 90º SEGMENTADA ST EXTRAFLEX AL-9 CONAIRE D=125 | 0.035 | 22.77 | 0.80 |
| 3MRC09A003 | u | REDUCCION CONCENTRICA GALVA SEGMENTADO ST EXTRAFLEX AL-9 CONAIRE D=150/125 | 0.048 | 32.09 | 1.54 |
| CMEL002 | u | MANGUITO UNION GALVA SEGMENTADO JG VENT CONAIRE d=125 | 0.244 | 9.42 | 2.30 |
|  |  | Total |  |  | 51.45 |

###### XTRFLXA9150 EXTRAFLEX AL-09 D=150 mm

**CCEFA09015015** Cond CONAIRE JG EXTRAFLEX AL-09 mm circular D=150 y 0,5 mm de espesor 15 pct fig simple pared helic
Precio: 33.69
Fabricación y suministro de conductos CONAIRE JG EXTRAFLEX AL de geometría circular, tipo simple pared helicoidal de acero galvanizado en caliente, calidad del acero DX51D+Z250/275, de 150 mm de diámetro y 0,5 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A003 | ml | TUBO HELICOIDAL GALVA ST EXTRAFLEX AL-9x3000 CONAIRE D=150 | 0.333 | 75.7 | 25.21 |
| 3MCO909A003 | u | CODO GALVA 90º SEGMENTADO ST EXTRAFLEX AL-9 CONAIRE D=150 | 0.018 | 201.3 | 3.62 |
| 3MCO409A003 | u | CODO GALVA 45º SEGMENTADO ST EXTRAFLEX AL-9 CONAIRE D=150 | 0.043 | 80.89 | 3.48 |
| 3MTS909A003 | u | TE SIMPLE GALVA 90º SEGMENTADA ST EXTRAFLEX AL-9 CONAIRE D=150 | 0.009 | 31.17 | 0.28 |
| 3MRC09A006 | u | REDUCCION CONCENTRICA GALVA SEGMENTADO ST EXTRAFLEX AL-9 CONAIRE D=200/150 | 0.013 | 33.81 | 0.44 |
| CMEL003 | u | MANGUITO UNION GALVA SEGMENTADO JG VENT CONAIRE d=150 | 0.066 | 9.97 | 0.66 |
|  |  | Total |  |  | 33.69 |

**CCEFA09015025** Cond CONAIRE JG EXTRAFLEX AL-09 mm circular D=150 y 0,5 mm de espesor 25 pct fig simple pared helic
Precio: 39.34
Fabricación y suministro de conductos CONAIRE JG EXTRAFLEX AL de geometría circular, tipo simple pared helicoidal de acero galvanizado en caliente, calidad del acero DX51D+Z250/275, de 150 mm de diámetro y 0,5 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A003 | ml | TUBO HELICOIDAL GALVA ST EXTRAFLEX AL-9x3000 CONAIRE D=150 | 0.333 | 75.7 | 25.21 |
| 3MCO909A003 | u | CODO GALVA 90º SEGMENTADO ST EXTRAFLEX AL-9 CONAIRE D=150 | 0.03 | 201.3 | 6.04 |
| 3MCO409A003 | u | CODO GALVA 45º SEGMENTADO ST EXTRAFLEX AL-9 CONAIRE D=150 | 0.071 | 80.89 | 5.74 |
| 3MTS909A003 | u | TE SIMPLE GALVA 90º SEGMENTADA ST EXTRAFLEX AL-9 CONAIRE D=150 | 0.016 | 31.17 | 0.50 |
| 3MRC09A006 | u | REDUCCION CONCENTRICA GALVA SEGMENTADO ST EXTRAFLEX AL-9 CONAIRE D=200/150 | 0.022 | 33.81 | 0.74 |
| CMEL003 | u | MANGUITO UNION GALVA SEGMENTADO JG VENT CONAIRE d=150 | 0.111 | 9.97 | 1.11 |
|  |  | Total |  |  | 39.34 |

**CCEFA09015035** Cond CONAIRE JG EXTRAFLEX AL-09 mm circular D=150 y 0,5 mm de espesor 35 pct fig simple pared helic
Precio: 45.04
Fabricación y suministro de conductos CONAIRE JG EXTRAFLEX AL de geometría circular, tipo simple pared helicoidal de acero galvanizado en caliente, calidad del acero DX51D+Z250/275, de 150 mm de diámetro y 0,5 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A003 | ml | TUBO HELICOIDAL GALVA ST EXTRAFLEX AL-9x3000 CONAIRE D=150 | 0.333 | 75.7 | 25.21 |
| 3MCO909A003 | u | CODO GALVA 90º SEGMENTADO ST EXTRAFLEX AL-9 CONAIRE D=150 | 0.042 | 201.3 | 8.45 |
| 3MCO409A003 | u | CODO GALVA 45º SEGMENTADO ST EXTRAFLEX AL-9 CONAIRE D=150 | 0.1 | 80.89 | 8.09 |
| 3MTS909A003 | u | TE SIMPLE GALVA 90º SEGMENTADA ST EXTRAFLEX AL-9 CONAIRE D=150 | 0.022 | 31.17 | 0.69 |
| 3MRC09A006 | u | REDUCCION CONCENTRICA GALVA SEGMENTADO ST EXTRAFLEX AL-9 CONAIRE D=200/150 | 0.031 | 33.81 | 1.05 |
| CMEL003 | u | MANGUITO UNION GALVA SEGMENTADO JG VENT CONAIRE d=150 | 0.155 | 9.97 | 1.55 |
|  |  | Total |  |  | 45.04 |

**CCEFA09015045** Cond CONAIRE JG EXTRAFLEX AL-09 mm circular D=150 y 0,5 mm de espesor 45 pct fig simple pared helic
Precio: 50.68
Fabricación y suministro de conductos CONAIRE JG EXTRAFLEX AL de geometría circular, tipo simple pared helicoidal de acero galvanizado en caliente, calidad del acero DX51D+Z250/275, de 150 mm de diámetro y 0,5 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A003 | ml | TUBO HELICOIDAL GALVA ST EXTRAFLEX AL-9x3000 CONAIRE D=150 | 0.333 | 75.7 | 25.21 |
| 3MCO909A003 | u | CODO GALVA 90º SEGMENTADO ST EXTRAFLEX AL-9 CONAIRE D=150 | 0.054 | 201.3 | 10.87 |
| 3MCO409A003 | u | CODO GALVA 45º SEGMENTADO ST EXTRAFLEX AL-9 CONAIRE D=150 | 0.129 | 80.89 | 10.43 |
| 3MTS909A003 | u | TE SIMPLE GALVA 90º SEGMENTADA ST EXTRAFLEX AL-9 CONAIRE D=150 | 0.028 | 31.17 | 0.87 |
| 3MRC09A006 | u | REDUCCION CONCENTRICA GALVA SEGMENTADO ST EXTRAFLEX AL-9 CONAIRE D=200/150 | 0.039 | 33.81 | 1.32 |
| CMEL003 | u | MANGUITO UNION GALVA SEGMENTADO JG VENT CONAIRE d=150 | 0.199 | 9.97 | 1.98 |
|  |  | Total |  |  | 50.68 |

**CCEFA09015055** Cond CONAIRE JG EXTRAFLEX AL-09 mm circular D=150 y 0,5 mm de espesor 55 pct fig simple pared helic
Precio: 56.34
Fabricación y suministro de conductos CONAIRE JG EXTRAFLEX AL de geometría circular, tipo simple pared helicoidal de acero galvanizado en caliente, calidad del acero DX51D+Z250/275, de 150 mm de diámetro y 0,5 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A003 | ml | TUBO HELICOIDAL GALVA ST EXTRAFLEX AL-9x3000 CONAIRE D=150 | 0.333 | 75.7 | 25.21 |
| 3MCO909A003 | u | CODO GALVA 90º SEGMENTADO ST EXTRAFLEX AL-9 CONAIRE D=150 | 0.066 | 201.3 | 13.29 |
| 3MCO409A003 | u | CODO GALVA 45º SEGMENTADO ST EXTRAFLEX AL-9 CONAIRE D=150 | 0.157 | 80.89 | 12.70 |
| 3MTS909A003 | u | TE SIMPLE GALVA 90º SEGMENTADA ST EXTRAFLEX AL-9 CONAIRE D=150 | 0.035 | 31.17 | 1.09 |
| 3MRC09A006 | u | REDUCCION CONCENTRICA GALVA SEGMENTADO ST EXTRAFLEX AL-9 CONAIRE D=200/150 | 0.048 | 33.81 | 1.62 |
| CMEL003 | u | MANGUITO UNION GALVA SEGMENTADO JG VENT CONAIRE d=150 | 0.244 | 9.97 | 2.43 |
|  |  | Total |  |  | 56.34 |

###### XTRFLXA9200 EXTRAFLEX AL-09 D=200 mm

**CCEFA09020015** Cond CONAIRE JG EXTRAFLEX AL-09 mm circular D=200 y 0,5 mm de espesor 15 pct fig simple pared helic
Precio: 36.32
Fabricación y suministro de conductos CONAIRE JG EXTRAFLEX AL de geometría circular, tipo simple pared helicoidal de acero galvanizado en caliente, calidad del acero DX51D+Z250/275, de 200 mm de diámetro y 0,5 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A004 | ml | TUBO HELICOIDAL GALVA ST EXTRAFLEX AL-9x3000 CONAIRE D=200 | 0.333 | 83.05 | 27.66 |
| 3MCO909A004 | u | CODO GALVA 90º SEGMENTADO ST EXTRAFLEX AL-9 CONAIRE D=200 | 0.018 | 198.02 | 3.56 |
| 3MCO409A004 | u | CODO GALVA 45º SEGMENTADO ST EXTRAFLEX AL-9 CONAIRE D=200 | 0.043 | 80.78 | 3.47 |
| 3MTS909A004 | u | TE SIMPLE GALVA 90º SEGMENTADA ST EXTRAFLEX AL-9 CONAIRE D=200 | 0.009 | 41 | 0.37 |
| 3MRC09A009 | u | REDUCCION CONCENTRICA GALVA SEGMENTADO ST EXTRAFLEX AL-9 CONAIRE D=250/200 | 0.013 | 41.33 | 0.54 |
| CMEL004 | u | MANGUITO UNION GALVA SEGMENTADO JG VENT CONAIRE d=200 | 0.066 | 10.86 | 0.72 |
|  |  | Total |  |  | 36.32 |

**CCEFA09020025** Cond CONAIRE JG EXTRAFLEX AL-09 mm circular D=200 y 0,5 mm de espesor 25 pct fig simple pared helic
Precio: 42.12
Fabricación y suministro de conductos CONAIRE JG EXTRAFLEX AL de geometría circular, tipo simple pared helicoidal de acero galvanizado en caliente, calidad del acero DX51D+Z250/275, de 200 mm de diámetro y 0,5 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A004 | ml | TUBO HELICOIDAL GALVA ST EXTRAFLEX AL-9x3000 CONAIRE D=200 | 0.333 | 83.05 | 27.66 |
| 3MCO909A004 | u | CODO GALVA 90º SEGMENTADO ST EXTRAFLEX AL-9 CONAIRE D=200 | 0.03 | 198.02 | 5.94 |
| 3MCO409A004 | u | CODO GALVA 45º SEGMENTADO ST EXTRAFLEX AL-9 CONAIRE D=200 | 0.071 | 80.78 | 5.74 |
| 3MTS909A004 | u | TE SIMPLE GALVA 90º SEGMENTADA ST EXTRAFLEX AL-9 CONAIRE D=200 | 0.016 | 41 | 0.66 |
| 3MRC09A009 | u | REDUCCION CONCENTRICA GALVA SEGMENTADO ST EXTRAFLEX AL-9 CONAIRE D=250/200 | 0.022 | 41.33 | 0.91 |
| CMEL004 | u | MANGUITO UNION GALVA SEGMENTADO JG VENT CONAIRE d=200 | 0.111 | 10.86 | 1.21 |
|  |  | Total |  |  | 42.12 |

**CCEFA09020035** Cond CONAIRE JG EXTRAFLEX AL-09 mm circular D=200 y 0,5 mm de espesor 35 pct fig simple pared helic
Precio: 47.92
Fabricación y suministro de conductos CONAIRE JG EXTRAFLEX AL de geometría circular, tipo simple pared helicoidal de acero galvanizado en caliente, calidad del acero DX51D+Z250/275, de 200 mm de diámetro y 0,5 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A004 | ml | TUBO HELICOIDAL GALVA ST EXTRAFLEX AL-9x3000 CONAIRE D=200 | 0.333 | 83.05 | 27.66 |
| 3MCO909A004 | u | CODO GALVA 90º SEGMENTADO ST EXTRAFLEX AL-9 CONAIRE D=200 | 0.042 | 198.02 | 8.32 |
| 3MCO409A004 | u | CODO GALVA 45º SEGMENTADO ST EXTRAFLEX AL-9 CONAIRE D=200 | 0.1 | 80.78 | 8.08 |
| 3MTS909A004 | u | TE SIMPLE GALVA 90º SEGMENTADA ST EXTRAFLEX AL-9 CONAIRE D=200 | 0.022 | 41 | 0.90 |
| 3MRC09A009 | u | REDUCCION CONCENTRICA GALVA SEGMENTADO ST EXTRAFLEX AL-9 CONAIRE D=250/200 | 0.031 | 41.33 | 1.28 |
| CMEL004 | u | MANGUITO UNION GALVA SEGMENTADO JG VENT CONAIRE d=200 | 0.155 | 10.86 | 1.68 |
|  |  | Total |  |  | 47.92 |

**CCEFA09020045** Cond CONAIRE JG EXTRAFLEX AL-09 mm circular D=200 y 0,5 mm de espesor 45 pct fig simple pared helic
Precio: 53.69
Fabricación y suministro de conductos CONAIRE JG EXTRAFLEX AL de geometría circular, tipo simple pared helicoidal de acero galvanizado en caliente, calidad del acero DX51D+Z250/275, de 200 mm de diámetro y 0,5 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A004 | ml | TUBO HELICOIDAL GALVA ST EXTRAFLEX AL-9x3000 CONAIRE D=200 | 0.333 | 83.05 | 27.66 |
| 3MCO909A004 | u | CODO GALVA 90º SEGMENTADO ST EXTRAFLEX AL-9 CONAIRE D=200 | 0.054 | 198.02 | 10.69 |
| 3MCO409A004 | u | CODO GALVA 45º SEGMENTADO ST EXTRAFLEX AL-9 CONAIRE D=200 | 0.129 | 80.78 | 10.42 |
| 3MTS909A004 | u | TE SIMPLE GALVA 90º SEGMENTADA ST EXTRAFLEX AL-9 CONAIRE D=200 | 0.028 | 41 | 1.15 |
| 3MRC09A009 | u | REDUCCION CONCENTRICA GALVA SEGMENTADO ST EXTRAFLEX AL-9 CONAIRE D=250/200 | 0.039 | 41.33 | 1.61 |
| CMEL004 | u | MANGUITO UNION GALVA SEGMENTADO JG VENT CONAIRE d=200 | 0.199 | 10.86 | 2.16 |
|  |  | Total |  |  | 53.69 |

**CCEFA09020055** Cond CONAIRE JG EXTRAFLEX AL-09 mm circular D=200 y 0,5 mm de espesor 55 pct fig simple pared helic
Precio: 59.48
Fabricación y suministro de conductos CONAIRE JG EXTRAFLEX AL de geometría circular, tipo simple pared helicoidal de acero galvanizado en caliente, calidad del acero DX51D+Z250/275, de 200 mm de diámetro y 0,5 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A004 | ml | TUBO HELICOIDAL GALVA ST EXTRAFLEX AL-9x3000 CONAIRE D=200 | 0.333 | 83.05 | 27.66 |
| 3MCO909A004 | u | CODO GALVA 90º SEGMENTADO ST EXTRAFLEX AL-9 CONAIRE D=200 | 0.066 | 198.02 | 13.07 |
| 3MCO409A004 | u | CODO GALVA 45º SEGMENTADO ST EXTRAFLEX AL-9 CONAIRE D=200 | 0.157 | 80.78 | 12.68 |
| 3MTS909A004 | u | TE SIMPLE GALVA 90º SEGMENTADA ST EXTRAFLEX AL-9 CONAIRE D=200 | 0.035 | 41 | 1.44 |
| 3MRC09A009 | u | REDUCCION CONCENTRICA GALVA SEGMENTADO ST EXTRAFLEX AL-9 CONAIRE D=250/200 | 0.048 | 41.33 | 1.98 |
| CMEL004 | u | MANGUITO UNION GALVA SEGMENTADO JG VENT CONAIRE d=200 | 0.244 | 10.86 | 2.65 |
|  |  | Total |  |  | 59.48 |

###### XTRFLXA9250 EXTRAFLEX AL-09 D=250 mm

**CCEFA09025015** Cond CONAIRE JG EXTRAFLEX AL-09 mm circular D=250 y 0,5 mm de espesor 15 pct fig simple pared helic
Precio: 40.05
Fabricación y suministro de conductos CONAIRE JG EXTRAFLEX AL de geometría circular, tipo simple pared helicoidal de acero galvanizado en caliente, calidad del acero DX51D+Z250/275, de 250 mm de diámetro y 0,5 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A005 | ml | TUBO HELICOIDAL GALVA ST EXTRAFLEX AL-9x3000 CONAIRE D=250 | 0.333 | 91.23 | 30.38 |
| 3MCO909A005 | u | CODO GALVA 90º SEGMENTADO ST EXTRAFLEX AL-9 CONAIRE D=250 | 0.018 | 194.91 | 3.51 |
| 3MCO409A005 | u | CODO GALVA 45º SEGMENTADO ST EXTRAFLEX AL-9 CONAIRE D=250 | 0.043 | 102.54 | 4.41 |
| 3MTS909A005 | u | TE SIMPLE GALVA 90º SEGMENTADA ST EXTRAFLEX AL-9 CONAIRE D=250 | 0.009 | 59.3 | 0.53 |
| 3MRC09A012 | u | REDUCCION CONCENTRICA GALVA SEGMENTADO ST EXTRAFLEX AL-9 CONAIRE D=300/250 | 0.013 | 49.9 | 0.65 |
| CMEL005 | u | MANGUITO UNION GALVA SEGMENTADO JG VENT CONAIRE d=250 | 0.066 | 8.71 | 0.57 |
|  |  | Total |  |  | 40.05 |

**CCEFA09025025** Cond CONAIRE JG EXTRAFLEX AL-09 mm circular D=250 y 0,5 mm de espesor 25 pct fig simple pared helic
Precio: 46.53
Fabricación y suministro de conductos CONAIRE JG EXTRAFLEX AL de geometría circular, tipo simple pared helicoidal de acero galvanizado en caliente, calidad del acero DX51D+Z250/275, de 250 mm de diámetro y 0,5 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A005 | ml | TUBO HELICOIDAL GALVA ST EXTRAFLEX AL-9x3000 CONAIRE D=250 | 0.333 | 91.23 | 30.38 |
| 3MCO909A005 | u | CODO GALVA 90º SEGMENTADO ST EXTRAFLEX AL-9 CONAIRE D=250 | 0.03 | 194.91 | 5.85 |
| 3MCO409A005 | u | CODO GALVA 45º SEGMENTADO ST EXTRAFLEX AL-9 CONAIRE D=250 | 0.071 | 102.54 | 7.28 |
| 3MTS909A005 | u | TE SIMPLE GALVA 90º SEGMENTADA ST EXTRAFLEX AL-9 CONAIRE D=250 | 0.016 | 59.3 | 0.95 |
| 3MRC09A012 | u | REDUCCION CONCENTRICA GALVA SEGMENTADO ST EXTRAFLEX AL-9 CONAIRE D=300/250 | 0.022 | 49.9 | 1.10 |
| CMEL005 | u | MANGUITO UNION GALVA SEGMENTADO JG VENT CONAIRE d=250 | 0.111 | 8.71 | 0.97 |
|  |  | Total |  |  | 46.53 |

**CCEFA09025035** Cond CONAIRE JG EXTRAFLEX AL-09 mm circular D=250 y 0,5 mm de espesor 35 pct fig simple pared helic
Precio: 53.02
Fabricación y suministro de conductos CONAIRE JG EXTRAFLEX AL de geometría circular, tipo simple pared helicoidal de acero galvanizado en caliente, calidad del acero DX51D+Z250/275, de 250 mm de diámetro y 0,5 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A005 | ml | TUBO HELICOIDAL GALVA ST EXTRAFLEX AL-9x3000 CONAIRE D=250 | 0.333 | 91.23 | 30.38 |
| 3MCO909A005 | u | CODO GALVA 90º SEGMENTADO ST EXTRAFLEX AL-9 CONAIRE D=250 | 0.042 | 194.91 | 8.19 |
| 3MCO409A005 | u | CODO GALVA 45º SEGMENTADO ST EXTRAFLEX AL-9 CONAIRE D=250 | 0.1 | 102.54 | 10.25 |
| 3MTS909A005 | u | TE SIMPLE GALVA 90º SEGMENTADA ST EXTRAFLEX AL-9 CONAIRE D=250 | 0.022 | 59.3 | 1.30 |
| 3MRC09A012 | u | REDUCCION CONCENTRICA GALVA SEGMENTADO ST EXTRAFLEX AL-9 CONAIRE D=300/250 | 0.031 | 49.9 | 1.55 |
| CMEL005 | u | MANGUITO UNION GALVA SEGMENTADO JG VENT CONAIRE d=250 | 0.155 | 8.71 | 1.35 |
|  |  | Total |  |  | 53.02 |

**CCEFA09025045** Cond CONAIRE JG EXTRAFLEX AL-09 mm circular D=250 y 0,5 mm de espesor 45 pct fig simple pared helic
Precio: 59.48
Fabricación y suministro de conductos CONAIRE JG EXTRAFLEX AL de geometría circular, tipo simple pared helicoidal de acero galvanizado en caliente, calidad del acero DX51D+Z250/275, de 250 mm de diámetro y 0,5 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A005 | ml | TUBO HELICOIDAL GALVA ST EXTRAFLEX AL-9x3000 CONAIRE D=250 | 0.333 | 91.23 | 30.38 |
| 3MCO909A005 | u | CODO GALVA 90º SEGMENTADO ST EXTRAFLEX AL-9 CONAIRE D=250 | 0.054 | 194.91 | 10.53 |
| 3MCO409A005 | u | CODO GALVA 45º SEGMENTADO ST EXTRAFLEX AL-9 CONAIRE D=250 | 0.129 | 102.54 | 13.23 |
| 3MTS909A005 | u | TE SIMPLE GALVA 90º SEGMENTADA ST EXTRAFLEX AL-9 CONAIRE D=250 | 0.028 | 59.3 | 1.66 |
| 3MRC09A012 | u | REDUCCION CONCENTRICA GALVA SEGMENTADO ST EXTRAFLEX AL-9 CONAIRE D=300/250 | 0.039 | 49.9 | 1.95 |
| CMEL005 | u | MANGUITO UNION GALVA SEGMENTADO JG VENT CONAIRE d=250 | 0.199 | 8.71 | 1.73 |
|  |  | Total |  |  | 59.48 |

**CCEFA09025055** Cond CONAIRE JG EXTRAFLEX AL-09 mm circular D=250 y 0,5 mm de espesor 55 pct fig simple pared helic
Precio: 65.95
Fabricación y suministro de conductos CONAIRE JG EXTRAFLEX AL de geometría circular, tipo simple pared helicoidal de acero galvanizado en caliente, calidad del acero DX51D+Z250/275, de 250 mm de diámetro y 0,5 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A005 | ml | TUBO HELICOIDAL GALVA ST EXTRAFLEX AL-9x3000 CONAIRE D=250 | 0.333 | 91.23 | 30.38 |
| 3MCO909A005 | u | CODO GALVA 90º SEGMENTADO ST EXTRAFLEX AL-9 CONAIRE D=250 | 0.066 | 194.91 | 12.86 |
| 3MCO409A005 | u | CODO GALVA 45º SEGMENTADO ST EXTRAFLEX AL-9 CONAIRE D=250 | 0.157 | 102.54 | 16.10 |
| 3MTS909A005 | u | TE SIMPLE GALVA 90º SEGMENTADA ST EXTRAFLEX AL-9 CONAIRE D=250 | 0.035 | 59.3 | 2.08 |
| 3MRC09A012 | u | REDUCCION CONCENTRICA GALVA SEGMENTADO ST EXTRAFLEX AL-9 CONAIRE D=300/250 | 0.048 | 49.9 | 2.40 |
| CMEL005 | u | MANGUITO UNION GALVA SEGMENTADO JG VENT CONAIRE d=250 | 0.244 | 8.71 | 2.13 |
|  |  | Total |  |  | 65.95 |

###### XTRFLXA9300 EXTRAFLEX AL-09 D=300 mm

**CCEFA09030015** Cond CONAIRE JG EXTRAFLEX AL-09 mm circular D=300 y 0,5 mm de espesor 15 pct fig simple pared helic
Precio: 46.99
Fabricación y suministro de conductos CONAIRE JG EXTRAFLEX AL de geometría circular, tipo simple pared helicoidal de acero galvanizado en caliente, calidad del acero DX51D+Z250/275, de 300 mm de diámetro y 0,5 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A006 | ml | TUBO HELICOIDAL GALVA ST EXTRAFLEX AL-9x3000 CONAIRE D=300 | 0.333 | 110.81 | 36.90 |
| 3MCO909A006 | u | CODO GALVA 90º SEGMENTADO ST EXTRAFLEX AL-9 CONAIRE D=300 | 0.018 | 190.84 | 3.44 |
| 3MCO409A006 | u | CODO GALVA 45º SEGMENTADO ST EXTRAFLEX AL-9 CONAIRE D=300 | 0.043 | 102.07 | 4.39 |
| 3MTS909A006 | u | TE SIMPLE GALVA 90º SEGMENTADA ST EXTRAFLEX AL-9 CONAIRE D=300 | 0.009 | 61.63 | 0.55 |
| 3MRC09A016 | u | REDUCCION CONCENTRICA GALVA SEGMENTADO ST EXTRAFLEX AL-9 CONAIRE D=355/300 | 0.013 | 57.68 | 0.75 |
| CMEL006 | u | MANGUITO UNION GALVA SEGMENTADO JG VENT CONAIRE d=300 | 0.066 | 14.49 | 0.96 |
|  |  | Total |  |  | 46.99 |

**CCEFA09030025** Cond CONAIRE JG EXTRAFLEX AL-09 mm circular D=300 y 0,5 mm de espesor 25 pct fig simple pared helic
Precio: 53.75
Fabricación y suministro de conductos CONAIRE JG EXTRAFLEX AL de geometría circular, tipo simple pared helicoidal de acero galvanizado en caliente, calidad del acero DX51D+Z250/275, de 300 mm de diámetro y 0,5 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A006 | ml | TUBO HELICOIDAL GALVA ST EXTRAFLEX AL-9x3000 CONAIRE D=300 | 0.333 | 110.81 | 36.90 |
| 3MCO909A006 | u | CODO GALVA 90º SEGMENTADO ST EXTRAFLEX AL-9 CONAIRE D=300 | 0.03 | 190.84 | 5.73 |
| 3MCO409A006 | u | CODO GALVA 45º SEGMENTADO ST EXTRAFLEX AL-9 CONAIRE D=300 | 0.071 | 102.07 | 7.25 |
| 3MTS909A006 | u | TE SIMPLE GALVA 90º SEGMENTADA ST EXTRAFLEX AL-9 CONAIRE D=300 | 0.016 | 61.63 | 0.99 |
| 3MRC09A016 | u | REDUCCION CONCENTRICA GALVA SEGMENTADO ST EXTRAFLEX AL-9 CONAIRE D=355/300 | 0.022 | 57.68 | 1.27 |
| CMEL006 | u | MANGUITO UNION GALVA SEGMENTADO JG VENT CONAIRE d=300 | 0.111 | 14.49 | 1.61 |
|  |  | Total |  |  | 53.75 |

**CCEFA09030035** Cond CONAIRE JG EXTRAFLEX AL-09 mm circular D=300 y 0,5 mm de espesor 35 pct fig simple pared helic
Precio: 60.53
Fabricación y suministro de conductos CONAIRE JG EXTRAFLEX AL de geometría circular, tipo simple pared helicoidal de acero galvanizado en caliente, calidad del acero DX51D+Z250/275, de 300 mm de diámetro y 0,5 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A006 | ml | TUBO HELICOIDAL GALVA ST EXTRAFLEX AL-9x3000 CONAIRE D=300 | 0.333 | 110.81 | 36.90 |
| 3MCO909A006 | u | CODO GALVA 90º SEGMENTADO ST EXTRAFLEX AL-9 CONAIRE D=300 | 0.042 | 190.84 | 8.02 |
| 3MCO409A006 | u | CODO GALVA 45º SEGMENTADO ST EXTRAFLEX AL-9 CONAIRE D=300 | 0.1 | 102.07 | 10.21 |
| 3MTS909A006 | u | TE SIMPLE GALVA 90º SEGMENTADA ST EXTRAFLEX AL-9 CONAIRE D=300 | 0.022 | 61.63 | 1.36 |
| 3MRC09A016 | u | REDUCCION CONCENTRICA GALVA SEGMENTADO ST EXTRAFLEX AL-9 CONAIRE D=355/300 | 0.031 | 57.68 | 1.79 |
| CMEL006 | u | MANGUITO UNION GALVA SEGMENTADO JG VENT CONAIRE d=300 | 0.155 | 14.49 | 2.25 |
|  |  | Total |  |  | 60.53 |

**CCEFA09030045** Cond CONAIRE JG EXTRAFLEX AL-09 mm circular D=300 y 0,5 mm de espesor 45 pct fig simple pared helic
Precio: 67.24
Fabricación y suministro de conductos CONAIRE JG EXTRAFLEX AL de geometría circular, tipo simple pared helicoidal de acero galvanizado en caliente, calidad del acero DX51D+Z250/275, de 300 mm de diámetro y 0,5 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A006 | ml | TUBO HELICOIDAL GALVA ST EXTRAFLEX AL-9x3000 CONAIRE D=300 | 0.333 | 110.81 | 36.90 |
| 3MCO909A006 | u | CODO GALVA 90º SEGMENTADO ST EXTRAFLEX AL-9 CONAIRE D=300 | 0.054 | 190.84 | 10.31 |
| 3MCO409A006 | u | CODO GALVA 45º SEGMENTADO ST EXTRAFLEX AL-9 CONAIRE D=300 | 0.129 | 102.07 | 13.17 |
| 3MTS909A006 | u | TE SIMPLE GALVA 90º SEGMENTADA ST EXTRAFLEX AL-9 CONAIRE D=300 | 0.028 | 61.63 | 1.73 |
| 3MRC09A016 | u | REDUCCION CONCENTRICA GALVA SEGMENTADO ST EXTRAFLEX AL-9 CONAIRE D=355/300 | 0.039 | 57.68 | 2.25 |
| CMEL006 | u | MANGUITO UNION GALVA SEGMENTADO JG VENT CONAIRE d=300 | 0.199 | 14.49 | 2.88 |
|  |  | Total |  |  | 67.24 |

**CCEFA09030055** Cond CONAIRE JG EXTRAFLEX AL-09 mm circular D=300 y 0,5 mm de espesor 55 pct fig simple pared helic
Precio: 73.99
Fabricación y suministro de conductos CONAIRE JG EXTRAFLEX AL de geometría circular, tipo simple pared helicoidal de acero galvanizado en caliente, calidad del acero DX51D+Z250/275, de 300 mm de diámetro y 0,5 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A006 | ml | TUBO HELICOIDAL GALVA ST EXTRAFLEX AL-9x3000 CONAIRE D=300 | 0.333 | 110.81 | 36.90 |
| 3MCO909A006 | u | CODO GALVA 90º SEGMENTADO ST EXTRAFLEX AL-9 CONAIRE D=300 | 0.066 | 190.84 | 12.60 |
| 3MCO409A006 | u | CODO GALVA 45º SEGMENTADO ST EXTRAFLEX AL-9 CONAIRE D=300 | 0.157 | 102.07 | 16.02 |
| 3MTS909A006 | u | TE SIMPLE GALVA 90º SEGMENTADA ST EXTRAFLEX AL-9 CONAIRE D=300 | 0.035 | 61.63 | 2.16 |
| 3MRC09A016 | u | REDUCCION CONCENTRICA GALVA SEGMENTADO ST EXTRAFLEX AL-9 CONAIRE D=355/300 | 0.048 | 57.68 | 2.77 |
| CMEL006 | u | MANGUITO UNION GALVA SEGMENTADO JG VENT CONAIRE d=300 | 0.244 | 14.49 | 3.54 |
|  |  | Total |  |  | 73.99 |

###### XTRFLXA9355 EXTRAFLEX AL-09 D=355 mm

**CCEFA09035515** Cond CONAIRE JG EXTRAFLEX AL-09 mm circular D=355 y 0,6 mm de espesor 15 pct fig simple pared helic
Precio: 51.04
Fabricación y suministro de conductos CONAIRE JG EXTRAFLEX AL de geometría circular, tipo simple pared helicoidal de acero galvanizado en caliente, calidad del acero DX51D+Z250/275, de 355 mm de diámetro y 0,6 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A007 | ml | TUBO HELICOIDAL GALVA ST EXTRAFLEX AL-9x3000 CONAIRE D=355 | 0.333 | 121.83 | 40.57 |
| 3MCO909A007 | u | CODO GALVA 90º SEGMENTADO ST EXTRAFLEX AL-9 CONAIRE D=355 | 0.018 | 186.16 | 3.35 |
| 3MCO409A007 | u | CODO GALVA 45º SEGMENTADO ST EXTRAFLEX AL-9 CONAIRE D=355 | 0.043 | 100.76 | 4.33 |
| 3MTS909A007 | u | TE SIMPLE GALVA 90º SEGMENTADA ST EXTRAFLEX AL-9 CONAIRE D=355 | 0.009 | 83.59 | 0.75 |
| 3MRC09A021 | u | REDUCCION CONCENTRICA GALVA SEGMENTADO ST EXTRAFLEX AL-9 CONAIRE D=400/355 | 0.013 | 73.24 | 0.95 |
| CMEL007 | u | MANGUITO UNION GALVA SEGMENTADO JG VENT CONAIRE d=355 | 0.066 | 16.47 | 1.09 |
|  |  | Total |  |  | 51.04 |

**CCEFA09035525** Cond CONAIRE JG EXTRAFLEX AL-09 mm circular D=355 y 0,6 mm de espesor 25 pct fig simple pared helic
Precio: 58.08
Fabricación y suministro de conductos CONAIRE JG EXTRAFLEX AL de geometría circular, tipo simple pared helicoidal de acero galvanizado en caliente, calidad del acero DX51D+Z250/275, de 355 mm de diámetro y 0,6 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A007 | ml | TUBO HELICOIDAL GALVA ST EXTRAFLEX AL-9x3000 CONAIRE D=355 | 0.333 | 121.83 | 40.57 |
| 3MCO909A007 | u | CODO GALVA 90º SEGMENTADO ST EXTRAFLEX AL-9 CONAIRE D=355 | 0.03 | 186.16 | 5.58 |
| 3MCO409A007 | u | CODO GALVA 45º SEGMENTADO ST EXTRAFLEX AL-9 CONAIRE D=355 | 0.071 | 100.76 | 7.15 |
| 3MTS909A007 | u | TE SIMPLE GALVA 90º SEGMENTADA ST EXTRAFLEX AL-9 CONAIRE D=355 | 0.016 | 83.59 | 1.34 |
| 3MRC09A021 | u | REDUCCION CONCENTRICA GALVA SEGMENTADO ST EXTRAFLEX AL-9 CONAIRE D=400/355 | 0.022 | 73.24 | 1.61 |
| CMEL007 | u | MANGUITO UNION GALVA SEGMENTADO JG VENT CONAIRE d=355 | 0.111 | 16.47 | 1.83 |
|  |  | Total |  |  | 58.08 |

**CCEFA09035535** Cond CONAIRE JG EXTRAFLEX AL-09 mm circular D=355 y 0,6 mm de espesor 35 pct fig simple pared helic
Precio: 65.13
Fabricación y suministro de conductos CONAIRE JG EXTRAFLEX AL de geometría circular, tipo simple pared helicoidal de acero galvanizado en caliente, calidad del acero DX51D+Z250/275, de 355 mm de diámetro y 0,6 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A007 | ml | TUBO HELICOIDAL GALVA ST EXTRAFLEX AL-9x3000 CONAIRE D=355 | 0.333 | 121.83 | 40.57 |
| 3MCO909A007 | u | CODO GALVA 90º SEGMENTADO ST EXTRAFLEX AL-9 CONAIRE D=355 | 0.042 | 186.16 | 7.82 |
| 3MCO409A007 | u | CODO GALVA 45º SEGMENTADO ST EXTRAFLEX AL-9 CONAIRE D=355 | 0.1 | 100.76 | 10.08 |
| 3MTS909A007 | u | TE SIMPLE GALVA 90º SEGMENTADA ST EXTRAFLEX AL-9 CONAIRE D=355 | 0.022 | 83.59 | 1.84 |
| 3MRC09A021 | u | REDUCCION CONCENTRICA GALVA SEGMENTADO ST EXTRAFLEX AL-9 CONAIRE D=400/355 | 0.031 | 73.24 | 2.27 |
| CMEL007 | u | MANGUITO UNION GALVA SEGMENTADO JG VENT CONAIRE d=355 | 0.155 | 16.47 | 2.55 |
|  |  | Total |  |  | 65.13 |

**CCEFA09035545** Cond CONAIRE JG EXTRAFLEX AL-09 mm circular D=355 y 0,6 mm de espesor 45 pct fig simple pared helic
Precio: 72.1
Fabricación y suministro de conductos CONAIRE JG EXTRAFLEX AL de geometría circular, tipo simple pared helicoidal de acero galvanizado en caliente, calidad del acero DX51D+Z250/275, de 355 mm de diámetro y 0,6 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A007 | ml | TUBO HELICOIDAL GALVA ST EXTRAFLEX AL-9x3000 CONAIRE D=355 | 0.333 | 121.83 | 40.57 |
| 3MCO909A007 | u | CODO GALVA 90º SEGMENTADO ST EXTRAFLEX AL-9 CONAIRE D=355 | 0.054 | 186.16 | 10.05 |
| 3MCO409A007 | u | CODO GALVA 45º SEGMENTADO ST EXTRAFLEX AL-9 CONAIRE D=355 | 0.129 | 100.76 | 13.00 |
| 3MTS909A007 | u | TE SIMPLE GALVA 90º SEGMENTADA ST EXTRAFLEX AL-9 CONAIRE D=355 | 0.028 | 83.59 | 2.34 |
| 3MRC09A021 | u | REDUCCION CONCENTRICA GALVA SEGMENTADO ST EXTRAFLEX AL-9 CONAIRE D=400/355 | 0.039 | 73.24 | 2.86 |
| CMEL007 | u | MANGUITO UNION GALVA SEGMENTADO JG VENT CONAIRE d=355 | 0.199 | 16.47 | 3.28 |
|  |  | Total |  |  | 72.1 |

**CCEFA09035555** Cond CONAIRE JG EXTRAFLEX AL-09 mm circular D=355 y 0,6 mm de espesor 55 pct fig simple pared helic
Precio: 79.15
Fabricación y suministro de conductos CONAIRE JG EXTRAFLEX AL de geometría circular, tipo simple pared helicoidal de acero galvanizado en caliente, calidad del acero DX51D+Z250/275, de 355 mm de diámetro y 0,6 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A007 | ml | TUBO HELICOIDAL GALVA ST EXTRAFLEX AL-9x3000 CONAIRE D=355 | 0.333 | 121.83 | 40.57 |
| 3MCO909A007 | u | CODO GALVA 90º SEGMENTADO ST EXTRAFLEX AL-9 CONAIRE D=355 | 0.066 | 186.16 | 12.29 |
| 3MCO409A007 | u | CODO GALVA 45º SEGMENTADO ST EXTRAFLEX AL-9 CONAIRE D=355 | 0.157 | 100.76 | 15.82 |
| 3MTS909A007 | u | TE SIMPLE GALVA 90º SEGMENTADA ST EXTRAFLEX AL-9 CONAIRE D=355 | 0.035 | 83.59 | 2.93 |
| 3MRC09A021 | u | REDUCCION CONCENTRICA GALVA SEGMENTADO ST EXTRAFLEX AL-9 CONAIRE D=400/355 | 0.048 | 73.24 | 3.52 |
| CMEL007 | u | MANGUITO UNION GALVA SEGMENTADO JG VENT CONAIRE d=355 | 0.244 | 16.47 | 4.02 |
|  |  | Total |  |  | 79.15 |

###### XTRFLXA9400 EXTRAFLEX AL-09 D=400 mm

**CCEFA09040015** Cond CONAIRE JG EXTRAFLEX AL-09 mm circular D=400 y 0,6 mm de espesor 15 pct fig simple pared helic
Precio: 53.81
Fabricación y suministro de conductos CONAIRE JG EXTRAFLEX AL de geometría circular, tipo simple pared helicoidal de acero galvanizado en caliente, calidad del acero DX51D+Z250/275, de 400 mm de diámetro y 0,6 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A008 | ml | TUBO HELICOIDAL GALVA ST EXTRAFLEX AL-9x3000 CONAIRE D=400 | 0.333 | 129.06 | 42.98 |
| 3MCO909A008 | u | CODO GALVA 90º SEGMENTADO ST EXTRAFLEX AL-9 CONAIRE D=400 | 0.018 | 183.41 | 3.30 |
| 3MCO409A008 | u | CODO GALVA 45º SEGMENTADO ST EXTRAFLEX AL-9 CONAIRE D=400 | 0.043 | 99.27 | 4.27 |
| 3MTS909A008 | u | TE SIMPLE GALVA 90º SEGMENTADA ST EXTRAFLEX AL-9 CONAIRE D=400 | 0.009 | 101.59 | 0.91 |
| 3MRC09A027 | u | REDUCCION CONCENTRICA GALVA SEGMENTADO ST EXTRAFLEX AL-9 CONAIRE D=450/400 | 0.013 | 82.74 | 1.08 |
| CMEL008 | u | MANGUITO UNION GALVA SEGMENTADO JG VENT CONAIRE d=400 | 0.066 | 19.2 | 1.27 |
|  |  | Total |  |  | 53.81 |

**CCEFA09040025** Cond CONAIRE JG EXTRAFLEX AL-09 mm circular D=400 y 0,6 mm de espesor 25 pct fig simple pared helic
Precio: 61.11
Fabricación y suministro de conductos CONAIRE JG EXTRAFLEX AL de geometría circular, tipo simple pared helicoidal de acero galvanizado en caliente, calidad del acero DX51D+Z250/275, de 400 mm de diámetro y 0,6 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A008 | ml | TUBO HELICOIDAL GALVA ST EXTRAFLEX AL-9x3000 CONAIRE D=400 | 0.333 | 129.06 | 42.98 |
| 3MCO909A008 | u | CODO GALVA 90º SEGMENTADO ST EXTRAFLEX AL-9 CONAIRE D=400 | 0.03 | 183.41 | 5.50 |
| 3MCO409A008 | u | CODO GALVA 45º SEGMENTADO ST EXTRAFLEX AL-9 CONAIRE D=400 | 0.071 | 99.27 | 7.05 |
| 3MTS909A008 | u | TE SIMPLE GALVA 90º SEGMENTADA ST EXTRAFLEX AL-9 CONAIRE D=400 | 0.016 | 101.59 | 1.63 |
| 3MRC09A027 | u | REDUCCION CONCENTRICA GALVA SEGMENTADO ST EXTRAFLEX AL-9 CONAIRE D=450/400 | 0.022 | 82.74 | 1.82 |
| CMEL008 | u | MANGUITO UNION GALVA SEGMENTADO JG VENT CONAIRE d=400 | 0.111 | 19.2 | 2.13 |
|  |  | Total |  |  | 61.11 |

**CCEFA09040035** Cond CONAIRE JG EXTRAFLEX AL-09 mm circular D=400 y 0,6 mm de espesor 35 pct fig simple pared helic
Precio: 68.38
Fabricación y suministro de conductos CONAIRE JG EXTRAFLEX AL de geometría circular, tipo simple pared helicoidal de acero galvanizado en caliente, calidad del acero DX51D+Z250/275, de 400 mm de diámetro y 0,6 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A008 | ml | TUBO HELICOIDAL GALVA ST EXTRAFLEX AL-9x3000 CONAIRE D=400 | 0.333 | 129.06 | 42.98 |
| 3MCO909A008 | u | CODO GALVA 90º SEGMENTADO ST EXTRAFLEX AL-9 CONAIRE D=400 | 0.042 | 183.41 | 7.70 |
| 3MCO409A008 | u | CODO GALVA 45º SEGMENTADO ST EXTRAFLEX AL-9 CONAIRE D=400 | 0.1 | 99.27 | 9.93 |
| 3MTS909A008 | u | TE SIMPLE GALVA 90º SEGMENTADA ST EXTRAFLEX AL-9 CONAIRE D=400 | 0.022 | 101.59 | 2.23 |
| 3MRC09A027 | u | REDUCCION CONCENTRICA GALVA SEGMENTADO ST EXTRAFLEX AL-9 CONAIRE D=450/400 | 0.031 | 82.74 | 2.56 |
| CMEL008 | u | MANGUITO UNION GALVA SEGMENTADO JG VENT CONAIRE d=400 | 0.155 | 19.2 | 2.98 |
|  |  | Total |  |  | 68.38 |

**CCEFA09040045** Cond CONAIRE JG EXTRAFLEX AL-09 mm circular D=400 y 0,6 mm de espesor 45 pct fig simple pared helic
Precio: 75.58
Fabricación y suministro de conductos CONAIRE JG EXTRAFLEX AL de geometría circular, tipo simple pared helicoidal de acero galvanizado en caliente, calidad del acero DX51D+Z250/275, de 400 mm de diámetro y 0,6 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A008 | ml | TUBO HELICOIDAL GALVA ST EXTRAFLEX AL-9x3000 CONAIRE D=400 | 0.333 | 129.06 | 42.98 |
| 3MCO909A008 | u | CODO GALVA 90º SEGMENTADO ST EXTRAFLEX AL-9 CONAIRE D=400 | 0.054 | 183.41 | 9.90 |
| 3MCO409A008 | u | CODO GALVA 45º SEGMENTADO ST EXTRAFLEX AL-9 CONAIRE D=400 | 0.129 | 99.27 | 12.81 |
| 3MTS909A008 | u | TE SIMPLE GALVA 90º SEGMENTADA ST EXTRAFLEX AL-9 CONAIRE D=400 | 0.028 | 101.59 | 2.84 |
| 3MRC09A027 | u | REDUCCION CONCENTRICA GALVA SEGMENTADO ST EXTRAFLEX AL-9 CONAIRE D=450/400 | 0.039 | 82.74 | 3.23 |
| CMEL008 | u | MANGUITO UNION GALVA SEGMENTADO JG VENT CONAIRE d=400 | 0.199 | 19.2 | 3.82 |
|  |  | Total |  |  | 75.58 |

**CCEFA09040055** Cond CONAIRE JG EXTRAFLEX AL-09 mm circular D=400 y 0,6 mm de espesor 55 pct fig simple pared helic
Precio: 82.89
Fabricación y suministro de conductos CONAIRE JG EXTRAFLEX AL de geometría circular, tipo simple pared helicoidal de acero galvanizado en caliente, calidad del acero DX51D+Z250/275, de 400 mm de diámetro y 0,6 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A008 | ml | TUBO HELICOIDAL GALVA ST EXTRAFLEX AL-9x3000 CONAIRE D=400 | 0.333 | 129.06 | 42.98 |
| 3MCO909A008 | u | CODO GALVA 90º SEGMENTADO ST EXTRAFLEX AL-9 CONAIRE D=400 | 0.066 | 183.41 | 12.11 |
| 3MCO409A008 | u | CODO GALVA 45º SEGMENTADO ST EXTRAFLEX AL-9 CONAIRE D=400 | 0.157 | 99.27 | 15.59 |
| 3MTS909A008 | u | TE SIMPLE GALVA 90º SEGMENTADA ST EXTRAFLEX AL-9 CONAIRE D=400 | 0.035 | 101.59 | 3.56 |
| 3MRC09A027 | u | REDUCCION CONCENTRICA GALVA SEGMENTADO ST EXTRAFLEX AL-9 CONAIRE D=450/400 | 0.048 | 82.74 | 3.97 |
| CMEL008 | u | MANGUITO UNION GALVA SEGMENTADO JG VENT CONAIRE d=400 | 0.244 | 19.2 | 4.68 |
|  |  | Total |  |  | 82.89 |

###### XTRFLXA9450 EXTRAFLEX AL-09 D=450 mm

**CCEFA09045015** Cond CONAIRE JG EXTRAFLEX AL-09 mm circular D=450 y 0,6 mm de espesor 15 pct fig simple pared helic
Precio: 58.24
Fabricación y suministro de conductos CONAIRE JG EXTRAFLEX AL de geometría circular, tipo simple pared helicoidal de acero galvanizado en caliente, calidad del acero DX51D+Z250/275, de 450 mm de diámetro y 0,6 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A009 | ml | TUBO HELICOIDAL GALVA ST EXTRAFLEX AL-9x3000 CONAIRE D=450 | 0.333 | 141.25 | 47.04 |
| 3MCO909A009 | u | CODO GALVA 90º SEGMENTADO ST EXTRAFLEX AL-9 CONAIRE D=450 | 0.018 | 183.5 | 3.30 |
| 3MCO409A009 | u | CODO GALVA 45º SEGMENTADO ST EXTRAFLEX AL-9 CONAIRE D=450 | 0.043 | 98.22 | 4.22 |
| 3MTS909A009 | u | TE SIMPLE GALVA 90º SEGMENTADA ST EXTRAFLEX AL-9 CONAIRE D=450 | 0.009 | 110.86 | 1.00 |
| 3MRC09A033 | u | REDUCCION CONCENTRICA GALVA SEGMENTADO ST EXTRAFLEX AL-9 CONAIRE D=500/450 | 0.013 | 100.55 | 1.31 |
| CMEL009 | u | MANGUITO UNION GALVA SEGMENTADO JG VENT CONAIRE d=450 | 0.066 | 20.75 | 1.37 |
|  |  | Total |  |  | 58.24 |

**CCEFA09045025** Cond CONAIRE JG EXTRAFLEX AL-09 mm circular D=450 y 0,6 mm de espesor 25 pct fig simple pared helic
Precio: 65.8
Fabricación y suministro de conductos CONAIRE JG EXTRAFLEX AL de geometría circular, tipo simple pared helicoidal de acero galvanizado en caliente, calidad del acero DX51D+Z250/275, de 450 mm de diámetro y 0,6 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A009 | ml | TUBO HELICOIDAL GALVA ST EXTRAFLEX AL-9x3000 CONAIRE D=450 | 0.333 | 141.25 | 47.04 |
| 3MCO909A009 | u | CODO GALVA 90º SEGMENTADO ST EXTRAFLEX AL-9 CONAIRE D=450 | 0.03 | 183.5 | 5.51 |
| 3MCO409A009 | u | CODO GALVA 45º SEGMENTADO ST EXTRAFLEX AL-9 CONAIRE D=450 | 0.071 | 98.22 | 6.97 |
| 3MTS909A009 | u | TE SIMPLE GALVA 90º SEGMENTADA ST EXTRAFLEX AL-9 CONAIRE D=450 | 0.016 | 110.86 | 1.77 |
| 3MRC09A033 | u | REDUCCION CONCENTRICA GALVA SEGMENTADO ST EXTRAFLEX AL-9 CONAIRE D=500/450 | 0.022 | 100.55 | 2.21 |
| CMEL009 | u | MANGUITO UNION GALVA SEGMENTADO JG VENT CONAIRE d=450 | 0.111 | 20.75 | 2.30 |
|  |  | Total |  |  | 65.8 |

**CCEFA09045035** Cond CONAIRE JG EXTRAFLEX AL-09 mm circular D=450 y 0,6 mm de espesor 35 pct fig simple pared helic
Precio: 73.35
Fabricación y suministro de conductos CONAIRE JG EXTRAFLEX AL de geometría circular, tipo simple pared helicoidal de acero galvanizado en caliente, calidad del acero DX51D+Z250/275, de 450 mm de diámetro y 0,6 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A009 | ml | TUBO HELICOIDAL GALVA ST EXTRAFLEX AL-9x3000 CONAIRE D=450 | 0.333 | 141.25 | 47.04 |
| 3MCO909A009 | u | CODO GALVA 90º SEGMENTADO ST EXTRAFLEX AL-9 CONAIRE D=450 | 0.042 | 183.5 | 7.71 |
| 3MCO409A009 | u | CODO GALVA 45º SEGMENTADO ST EXTRAFLEX AL-9 CONAIRE D=450 | 0.1 | 98.22 | 9.82 |
| 3MTS909A009 | u | TE SIMPLE GALVA 90º SEGMENTADA ST EXTRAFLEX AL-9 CONAIRE D=450 | 0.022 | 110.86 | 2.44 |
| 3MRC09A033 | u | REDUCCION CONCENTRICA GALVA SEGMENTADO ST EXTRAFLEX AL-9 CONAIRE D=500/450 | 0.031 | 100.55 | 3.12 |
| CMEL009 | u | MANGUITO UNION GALVA SEGMENTADO JG VENT CONAIRE d=450 | 0.155 | 20.75 | 3.22 |
|  |  | Total |  |  | 73.35 |

**CCEFA09045045** Cond CONAIRE JG EXTRAFLEX AL-09 mm circular D=450 y 0,6 mm de espesor 45 pct fig simple pared helic
Precio: 80.77
Fabricación y suministro de conductos CONAIRE JG EXTRAFLEX AL de geometría circular, tipo simple pared helicoidal de acero galvanizado en caliente, calidad del acero DX51D+Z250/275, de 450 mm de diámetro y 0,6 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A009 | ml | TUBO HELICOIDAL GALVA ST EXTRAFLEX AL-9x3000 CONAIRE D=450 | 0.333 | 141.25 | 47.04 |
| 3MCO909A009 | u | CODO GALVA 90º SEGMENTADO ST EXTRAFLEX AL-9 CONAIRE D=450 | 0.054 | 183.5 | 9.91 |
| 3MCO409A009 | u | CODO GALVA 45º SEGMENTADO ST EXTRAFLEX AL-9 CONAIRE D=450 | 0.129 | 98.22 | 12.67 |
| 3MTS909A009 | u | TE SIMPLE GALVA 90º SEGMENTADA ST EXTRAFLEX AL-9 CONAIRE D=450 | 0.028 | 110.86 | 3.10 |
| 3MRC09A033 | u | REDUCCION CONCENTRICA GALVA SEGMENTADO ST EXTRAFLEX AL-9 CONAIRE D=500/450 | 0.039 | 100.55 | 3.92 |
| CMEL009 | u | MANGUITO UNION GALVA SEGMENTADO JG VENT CONAIRE d=450 | 0.199 | 20.75 | 4.13 |
|  |  | Total |  |  | 80.77 |

**CCEFA09045055** Cond CONAIRE JG EXTRAFLEX AL-09 mm circular D=450 y 0,6 mm de espesor 55 pct fig simple pared helic
Precio: 88.34
Fabricación y suministro de conductos CONAIRE JG EXTRAFLEX AL de geometría circular, tipo simple pared helicoidal de acero galvanizado en caliente, calidad del acero DX51D+Z250/275, de 450 mm de diámetro y 0,6 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A009 | ml | TUBO HELICOIDAL GALVA ST EXTRAFLEX AL-9x3000 CONAIRE D=450 | 0.333 | 141.25 | 47.04 |
| 3MCO909A009 | u | CODO GALVA 90º SEGMENTADO ST EXTRAFLEX AL-9 CONAIRE D=450 | 0.066 | 183.5 | 12.11 |
| 3MCO409A009 | u | CODO GALVA 45º SEGMENTADO ST EXTRAFLEX AL-9 CONAIRE D=450 | 0.157 | 98.22 | 15.42 |
| 3MTS909A009 | u | TE SIMPLE GALVA 90º SEGMENTADA ST EXTRAFLEX AL-9 CONAIRE D=450 | 0.035 | 110.86 | 3.88 |
| 3MRC09A033 | u | REDUCCION CONCENTRICA GALVA SEGMENTADO ST EXTRAFLEX AL-9 CONAIRE D=500/450 | 0.048 | 100.55 | 4.83 |
| CMEL009 | u | MANGUITO UNION GALVA SEGMENTADO JG VENT CONAIRE d=450 | 0.244 | 20.75 | 5.06 |
|  |  | Total |  |  | 88.34 |

###### XTRFLXA9500 EXTRAFLEX AL-09 D=500 mm

**CCEFA09050015** Cond CONAIRE JG EXTRAFLEX AL-09 mm circular D=500 y 0,7 mm de espesor 15 pct fig simple pared helic
Precio: 63.93
Fabricación y suministro de conductos CONAIRE JG EXTRAFLEX AL de geometría circular, tipo simple pared helicoidal de acero galvanizado en caliente, calidad del acero DX51D+Z250/275, de 500 mm de diámetro y 0,7 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A010 | ml | TUBO HELICOIDAL GALVA ST EXTRAFLEX AL-9x3000 CONAIRE D=500 | 0.333 | 156.2 | 52.01 |
| 3MCO909A010 | u | CODO GALVA 90º SEGMENTADO ST EXTRAFLEX AL-9 CONAIRE D=500 | 0.018 | 181 | 3.26 |
| 3MCO409A010 | u | CODO GALVA 45º SEGMENTADO ST EXTRAFLEX AL-9 CONAIRE D=500 | 0.043 | 97.55 | 4.19 |
| 3MTS909A010 | u | TE SIMPLE GALVA 90º SEGMENTADA ST EXTRAFLEX AL-9 CONAIRE D=500 | 0.009 | 147.57 | 1.33 |
| 3MRC09A040 | u | REDUCCION CONCENTRICA GALVA SEGMENTADO ST EXTRAFLEX AL-9 CONAIRE D=560/500 | 0.013 | 123.57 | 1.61 |
| CMEL010 | u | MANGUITO UNION GALVA SEGMENTADO JG VENT CONAIRE d=500 | 0.066 | 23.22 | 1.53 |
|  |  | Total |  |  | 63.93 |

**CCEFA09050025** Cond CONAIRE JG EXTRAFLEX AL-09 mm circular D=500 y 0,7 mm de espesor 25 pct fig simple pared helic
Precio: 72.03
Fabricación y suministro de conductos CONAIRE JG EXTRAFLEX AL de geometría circular, tipo simple pared helicoidal de acero galvanizado en caliente, calidad del acero DX51D+Z250/275, de 500 mm de diámetro y 0,7 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A010 | ml | TUBO HELICOIDAL GALVA ST EXTRAFLEX AL-9x3000 CONAIRE D=500 | 0.333 | 156.2 | 52.01 |
| 3MCO909A010 | u | CODO GALVA 90º SEGMENTADO ST EXTRAFLEX AL-9 CONAIRE D=500 | 0.03 | 181 | 5.43 |
| 3MCO409A010 | u | CODO GALVA 45º SEGMENTADO ST EXTRAFLEX AL-9 CONAIRE D=500 | 0.071 | 97.55 | 6.93 |
| 3MTS909A010 | u | TE SIMPLE GALVA 90º SEGMENTADA ST EXTRAFLEX AL-9 CONAIRE D=500 | 0.016 | 147.57 | 2.36 |
| 3MRC09A040 | u | REDUCCION CONCENTRICA GALVA SEGMENTADO ST EXTRAFLEX AL-9 CONAIRE D=560/500 | 0.022 | 123.57 | 2.72 |
| CMEL010 | u | MANGUITO UNION GALVA SEGMENTADO JG VENT CONAIRE d=500 | 0.111 | 23.22 | 2.58 |
|  |  | Total |  |  | 72.03 |

**CCEFA09050035** Cond CONAIRE JG EXTRAFLEX AL-09 mm circular D=500 y 0,7 mm de espesor 35 pct fig simple pared helic
Precio: 80.05
Fabricación y suministro de conductos CONAIRE JG EXTRAFLEX AL de geometría circular, tipo simple pared helicoidal de acero galvanizado en caliente, calidad del acero DX51D+Z250/275, de 500 mm de diámetro y 0,7 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A010 | ml | TUBO HELICOIDAL GALVA ST EXTRAFLEX AL-9x3000 CONAIRE D=500 | 0.333 | 156.2 | 52.01 |
| 3MCO909A010 | u | CODO GALVA 90º SEGMENTADO ST EXTRAFLEX AL-9 CONAIRE D=500 | 0.042 | 181 | 7.60 |
| 3MCO409A010 | u | CODO GALVA 45º SEGMENTADO ST EXTRAFLEX AL-9 CONAIRE D=500 | 0.1 | 97.55 | 9.76 |
| 3MTS909A010 | u | TE SIMPLE GALVA 90º SEGMENTADA ST EXTRAFLEX AL-9 CONAIRE D=500 | 0.022 | 147.57 | 3.25 |
| 3MRC09A040 | u | REDUCCION CONCENTRICA GALVA SEGMENTADO ST EXTRAFLEX AL-9 CONAIRE D=560/500 | 0.031 | 123.57 | 3.83 |
| CMEL010 | u | MANGUITO UNION GALVA SEGMENTADO JG VENT CONAIRE d=500 | 0.155 | 23.22 | 3.60 |
|  |  | Total |  |  | 80.05 |

**CCEFA09050045** Cond CONAIRE JG EXTRAFLEX AL-09 mm circular D=500 y 0,7 mm de espesor 45 pct fig simple pared helic
Precio: 87.93
Fabricación y suministro de conductos CONAIRE JG EXTRAFLEX AL de geometría circular, tipo simple pared helicoidal de acero galvanizado en caliente, calidad del acero DX51D+Z250/275, de 500 mm de diámetro y 0,7 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A010 | ml | TUBO HELICOIDAL GALVA ST EXTRAFLEX AL-9x3000 CONAIRE D=500 | 0.333 | 156.2 | 52.01 |
| 3MCO909A010 | u | CODO GALVA 90º SEGMENTADO ST EXTRAFLEX AL-9 CONAIRE D=500 | 0.054 | 181 | 9.77 |
| 3MCO409A010 | u | CODO GALVA 45º SEGMENTADO ST EXTRAFLEX AL-9 CONAIRE D=500 | 0.129 | 97.55 | 12.58 |
| 3MTS909A010 | u | TE SIMPLE GALVA 90º SEGMENTADA ST EXTRAFLEX AL-9 CONAIRE D=500 | 0.028 | 147.57 | 4.13 |
| 3MRC09A040 | u | REDUCCION CONCENTRICA GALVA SEGMENTADO ST EXTRAFLEX AL-9 CONAIRE D=560/500 | 0.039 | 123.57 | 4.82 |
| CMEL010 | u | MANGUITO UNION GALVA SEGMENTADO JG VENT CONAIRE d=500 | 0.199 | 23.22 | 4.62 |
|  |  | Total |  |  | 87.93 |

**CCEFA09050055** Cond CONAIRE JG EXTRAFLEX AL-09 mm circular D=500 y 0,7 mm de espesor 55 pct fig simple pared helic
Precio: 96.04
Fabricación y suministro de conductos CONAIRE JG EXTRAFLEX AL de geometría circular, tipo simple pared helicoidal de acero galvanizado en caliente, calidad del acero DX51D+Z250/275, de 500 mm de diámetro y 0,7 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A010 | ml | TUBO HELICOIDAL GALVA ST EXTRAFLEX AL-9x3000 CONAIRE D=500 | 0.333 | 156.2 | 52.01 |
| 3MCO909A010 | u | CODO GALVA 90º SEGMENTADO ST EXTRAFLEX AL-9 CONAIRE D=500 | 0.066 | 181 | 11.95 |
| 3MCO409A010 | u | CODO GALVA 45º SEGMENTADO ST EXTRAFLEX AL-9 CONAIRE D=500 | 0.157 | 97.55 | 15.32 |
| 3MTS909A010 | u | TE SIMPLE GALVA 90º SEGMENTADA ST EXTRAFLEX AL-9 CONAIRE D=500 | 0.035 | 147.57 | 5.16 |
| 3MRC09A040 | u | REDUCCION CONCENTRICA GALVA SEGMENTADO ST EXTRAFLEX AL-9 CONAIRE D=560/500 | 0.048 | 123.57 | 5.93 |
| CMEL010 | u | MANGUITO UNION GALVA SEGMENTADO JG VENT CONAIRE d=500 | 0.244 | 23.22 | 5.67 |
|  |  | Total |  |  | 96.04 |

###### XTRFLXA9560 EXTRAFLEX AL-09 D=560 mm

**CCEFA09056015** Cond CONAIRE JG EXTRAFLEX AL-09 mm circular D=560 y 0,7 mm de espesor 15 pct fig simple pared helic
Precio: 73.35
Fabricación y suministro de conductos CONAIRE JG EXTRAFLEX AL de geometría circular, tipo simple pared helicoidal de acero galvanizado en caliente, calidad del acero DX51D+Z250/275, de 560 mm de diámetro y 0,7 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A011 | ml | TUBO HELICOIDAL GALVA ST EXTRAFLEX AL-9x3000 CONAIRE D=560 | 0.333 | 191.53 | 63.78 |
| 3MCO909A011 | u | CODO GALVA 90º SEGMENTADO ST EXTRAFLEX AL-9 CONAIRE D=560 | 0.018 | 18.91 | 0.34 |
| 3MCO409A011 | u | CODO GALVA 45º SEGMENTADO ST EXTRAFLEX AL-9 CONAIRE D=560 | 0.043 | 97.77 | 4.20 |
| 3MTS909A011 | u | TE SIMPLE GALVA 90º SEGMENTADA ST EXTRAFLEX AL-9 CONAIRE D=560 | 0.009 | 173.29 | 1.56 |
| 3MRC09A048 | u | REDUCCION CONCENTRICA GALVA SEGMENTADO ST EXTRAFLEX AL-9 CONAIRE D=600/560 | 0.013 | 133.9 | 1.74 |
| CMEL011 | u | MANGUITO UNION GALVA SEGMENTADO JG VENT CONAIRE d=560 | 0.066 | 26.27 | 1.73 |
|  |  | Total |  |  | 73.35 |

**CCEFA09056025** Cond CONAIRE JG EXTRAFLEX AL-09 mm circular D=560 y 0,7 mm de espesor 25 pct fig simple pared helic
Precio: 73.35
Fabricación y suministro de conductos CONAIRE JG EXTRAFLEX AL de geometría circular, tipo simple pared helicoidal de acero galvanizado en caliente, calidad del acero DX51D+Z250/275, de 560 mm de diámetro y 0,7 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A011 | ml | TUBO HELICOIDAL GALVA ST EXTRAFLEX AL-9x3000 CONAIRE D=560 | 0.333 | 191.53 | 63.78 |
| 3MCO909A011 | u | CODO GALVA 90º SEGMENTADO ST EXTRAFLEX AL-9 CONAIRE D=560 | 0.018 | 18.91 | 0.34 |
| 3MCO409A011 | u | CODO GALVA 45º SEGMENTADO ST EXTRAFLEX AL-9 CONAIRE D=560 | 0.043 | 97.77 | 4.20 |
| 3MTS909A011 | u | TE SIMPLE GALVA 90º SEGMENTADA ST EXTRAFLEX AL-9 CONAIRE D=560 | 0.009 | 173.29 | 1.56 |
| 3MRC09A048 | u | REDUCCION CONCENTRICA GALVA SEGMENTADO ST EXTRAFLEX AL-9 CONAIRE D=600/560 | 0.013 | 133.9 | 1.74 |
| CMEL011 | u | MANGUITO UNION GALVA SEGMENTADO JG VENT CONAIRE d=560 | 0.066 | 26.27 | 1.73 |
|  |  | Total |  |  | 73.35 |

**CCEFA09056035** Cond CONAIRE JG EXTRAFLEX AL-09 mm circular D=560 y 0,7 mm de espesor 35 pct fig simple pared helic
Precio: 73.35
Fabricación y suministro de conductos CONAIRE JG EXTRAFLEX AL de geometría circular, tipo simple pared helicoidal de acero galvanizado en caliente, calidad del acero DX51D+Z250/275, de 560 mm de diámetro y 0,7 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A011 | ml | TUBO HELICOIDAL GALVA ST EXTRAFLEX AL-9x3000 CONAIRE D=560 | 0.333 | 191.53 | 63.78 |
| 3MCO909A011 | u | CODO GALVA 90º SEGMENTADO ST EXTRAFLEX AL-9 CONAIRE D=560 | 0.018 | 18.91 | 0.34 |
| 3MCO409A011 | u | CODO GALVA 45º SEGMENTADO ST EXTRAFLEX AL-9 CONAIRE D=560 | 0.043 | 97.77 | 4.20 |
| 3MTS909A011 | u | TE SIMPLE GALVA 90º SEGMENTADA ST EXTRAFLEX AL-9 CONAIRE D=560 | 0.009 | 173.29 | 1.56 |
| 3MRC09A048 | u | REDUCCION CONCENTRICA GALVA SEGMENTADO ST EXTRAFLEX AL-9 CONAIRE D=600/560 | 0.013 | 133.9 | 1.74 |
| CMEL011 | u | MANGUITO UNION GALVA SEGMENTADO JG VENT CONAIRE d=560 | 0.066 | 26.27 | 1.73 |
|  |  | Total |  |  | 73.35 |

**CCEFA09056045** Cond CONAIRE JG EXTRAFLEX AL-09 mm circular D=560 y 0,7 mm de espesor 45 pct fig simple pared helic
Precio: 73.35
Fabricación y suministro de conductos CONAIRE JG EXTRAFLEX AL de geometría circular, tipo simple pared helicoidal de acero galvanizado en caliente, calidad del acero DX51D+Z250/275, de 560 mm de diámetro y 0,7 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A011 | ml | TUBO HELICOIDAL GALVA ST EXTRAFLEX AL-9x3000 CONAIRE D=560 | 0.333 | 191.53 | 63.78 |
| 3MCO909A011 | u | CODO GALVA 90º SEGMENTADO ST EXTRAFLEX AL-9 CONAIRE D=560 | 0.018 | 18.91 | 0.34 |
| 3MCO409A011 | u | CODO GALVA 45º SEGMENTADO ST EXTRAFLEX AL-9 CONAIRE D=560 | 0.043 | 97.77 | 4.20 |
| 3MTS909A011 | u | TE SIMPLE GALVA 90º SEGMENTADA ST EXTRAFLEX AL-9 CONAIRE D=560 | 0.009 | 173.29 | 1.56 |
| 3MRC09A048 | u | REDUCCION CONCENTRICA GALVA SEGMENTADO ST EXTRAFLEX AL-9 CONAIRE D=600/560 | 0.013 | 133.9 | 1.74 |
| CMEL011 | u | MANGUITO UNION GALVA SEGMENTADO JG VENT CONAIRE d=560 | 0.066 | 26.27 | 1.73 |
|  |  | Total |  |  | 73.35 |

**CCEFA09056055** Cond CONAIRE JG EXTRAFLEX AL-09 mm circular D=560 y 0,7 mm de espesor 55 pct fig simple pared helic
Precio: 73.35
Fabricación y suministro de conductos CONAIRE JG EXTRAFLEX AL de geometría circular, tipo simple pared helicoidal de acero galvanizado en caliente, calidad del acero DX51D+Z250/275, de 560 mm de diámetro y 0,7 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A011 | ml | TUBO HELICOIDAL GALVA ST EXTRAFLEX AL-9x3000 CONAIRE D=560 | 0.333 | 191.53 | 63.78 |
| 3MCO909A011 | u | CODO GALVA 90º SEGMENTADO ST EXTRAFLEX AL-9 CONAIRE D=560 | 0.018 | 18.91 | 0.34 |
| 3MCO409A011 | u | CODO GALVA 45º SEGMENTADO ST EXTRAFLEX AL-9 CONAIRE D=560 | 0.043 | 97.77 | 4.20 |
| 3MTS909A011 | u | TE SIMPLE GALVA 90º SEGMENTADA ST EXTRAFLEX AL-9 CONAIRE D=560 | 0.009 | 173.29 | 1.56 |
| 3MRC09A048 | u | REDUCCION CONCENTRICA GALVA SEGMENTADO ST EXTRAFLEX AL-9 CONAIRE D=600/560 | 0.013 | 133.9 | 1.74 |
| CMEL011 | u | MANGUITO UNION GALVA SEGMENTADO JG VENT CONAIRE d=560 | 0.066 | 26.27 | 1.73 |
|  |  | Total |  |  | 73.35 |

###### XTRFLXA9600 EXTRAFLEX AL-09 D=600 mm

**CCEFA09060015** Cond CONAIRE JG EXTRAFLEX AL-09 mm circular D=600 y 0,7 mm de espesor 15 pct fig simple pared helic
Precio: 16.03
Fabricación y suministro de conductos CONAIRE JG EXTRAFLEX AL de geometría circular, tipo simple pared helicoidal de acero galvanizado en caliente, calidad del acero DX51D+Z250/275, de 600 mm de diámetro y 0,7 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A012 | ml | TUBO HELICOIDAL GALVA ST EXTRAFLEX AL-9x3000 CONAIRE D=600 | 0.333 | 14.21 | 4.73 |
| 3MCO909A012 | u | CODO GALVA 90º SEGMENTADO ST EXTRAFLEX AL-9 CONAIRE D=600 | 0.018 | 19.69 | 0.35 |
| 3MCO409A012 | u | CODO GALVA 45º SEGMENTADO ST EXTRAFLEX AL-9 CONAIRE D=600 | 0.043 | 114.57 | 4.93 |
| 3MTS909A012 | u | TE SIMPLE GALVA 90º SEGMENTADA ST EXTRAFLEX AL-9 CONAIRE D=600 | 0.009 | 196.73 | 1.77 |
| 3MRC09A056 | u | REDUCCION CONCENTRICA GALVA SEGMENTADO ST EXTRAFLEX AL-9 CONAIRE D=630/600 | 0.013 | 189.06 | 2.46 |
| CMEL012 | u | MANGUITO UNION GALVA SEGMENTADO JG VENT CONAIRE d=600 | 0.066 | 27.05 | 1.79 |
|  |  | Total |  |  | 16.03 |

**CCEFA09060025** Cond CONAIRE JG EXTRAFLEX AL-09 mm circular D=600 y 0,7 mm de espesor 25 pct fig simple pared helic
Precio: 16.03
Fabricación y suministro de conductos CONAIRE JG EXTRAFLEX AL de geometría circular, tipo simple pared helicoidal de acero galvanizado en caliente, calidad del acero DX51D+Z250/275, de 600 mm de diámetro y 0,7 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A012 | ml | TUBO HELICOIDAL GALVA ST EXTRAFLEX AL-9x3000 CONAIRE D=600 | 0.333 | 14.21 | 4.73 |
| 3MCO909A012 | u | CODO GALVA 90º SEGMENTADO ST EXTRAFLEX AL-9 CONAIRE D=600 | 0.018 | 19.69 | 0.35 |
| 3MCO409A012 | u | CODO GALVA 45º SEGMENTADO ST EXTRAFLEX AL-9 CONAIRE D=600 | 0.043 | 114.57 | 4.93 |
| 3MTS909A012 | u | TE SIMPLE GALVA 90º SEGMENTADA ST EXTRAFLEX AL-9 CONAIRE D=600 | 0.009 | 196.73 | 1.77 |
| 3MRC09A056 | u | REDUCCION CONCENTRICA GALVA SEGMENTADO ST EXTRAFLEX AL-9 CONAIRE D=630/600 | 0.013 | 189.06 | 2.46 |
| CMEL012 | u | MANGUITO UNION GALVA SEGMENTADO JG VENT CONAIRE d=600 | 0.066 | 27.05 | 1.79 |
|  |  | Total |  |  | 16.03 |

**CCEFA09060035** Cond CONAIRE JG EXTRAFLEX AL-09 mm circular D=600 y 0,7 mm de espesor 35 pct fig simple pared helic
Precio: 16.03
Fabricación y suministro de conductos CONAIRE JG EXTRAFLEX AL de geometría circular, tipo simple pared helicoidal de acero galvanizado en caliente, calidad del acero DX51D+Z250/275, de 600 mm de diámetro y 0,7 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A012 | ml | TUBO HELICOIDAL GALVA ST EXTRAFLEX AL-9x3000 CONAIRE D=600 | 0.333 | 14.21 | 4.73 |
| 3MCO909A012 | u | CODO GALVA 90º SEGMENTADO ST EXTRAFLEX AL-9 CONAIRE D=600 | 0.018 | 19.69 | 0.35 |
| 3MCO409A012 | u | CODO GALVA 45º SEGMENTADO ST EXTRAFLEX AL-9 CONAIRE D=600 | 0.043 | 114.57 | 4.93 |
| 3MTS909A012 | u | TE SIMPLE GALVA 90º SEGMENTADA ST EXTRAFLEX AL-9 CONAIRE D=600 | 0.009 | 196.73 | 1.77 |
| 3MRC09A056 | u | REDUCCION CONCENTRICA GALVA SEGMENTADO ST EXTRAFLEX AL-9 CONAIRE D=630/600 | 0.013 | 189.06 | 2.46 |
| CMEL012 | u | MANGUITO UNION GALVA SEGMENTADO JG VENT CONAIRE d=600 | 0.066 | 27.05 | 1.79 |
|  |  | Total |  |  | 16.03 |

**CCEFA09060045** Cond CONAIRE JG EXTRAFLEX AL-09 mm circular D=600 y 0,7 mm de espesor 45 pct fig simple pared helic
Precio: 16.03
Fabricación y suministro de conductos CONAIRE JG EXTRAFLEX AL de geometría circular, tipo simple pared helicoidal de acero galvanizado en caliente, calidad del acero DX51D+Z250/275, de 600 mm de diámetro y 0,7 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A012 | ml | TUBO HELICOIDAL GALVA ST EXTRAFLEX AL-9x3000 CONAIRE D=600 | 0.333 | 14.21 | 4.73 |
| 3MCO909A012 | u | CODO GALVA 90º SEGMENTADO ST EXTRAFLEX AL-9 CONAIRE D=600 | 0.018 | 19.69 | 0.35 |
| 3MCO409A012 | u | CODO GALVA 45º SEGMENTADO ST EXTRAFLEX AL-9 CONAIRE D=600 | 0.043 | 114.57 | 4.93 |
| 3MTS909A012 | u | TE SIMPLE GALVA 90º SEGMENTADA ST EXTRAFLEX AL-9 CONAIRE D=600 | 0.009 | 196.73 | 1.77 |
| 3MRC09A056 | u | REDUCCION CONCENTRICA GALVA SEGMENTADO ST EXTRAFLEX AL-9 CONAIRE D=630/600 | 0.013 | 189.06 | 2.46 |
| CMEL012 | u | MANGUITO UNION GALVA SEGMENTADO JG VENT CONAIRE d=600 | 0.066 | 27.05 | 1.79 |
|  |  | Total |  |  | 16.03 |

**CCEFA09060055** Cond CONAIRE JG EXTRAFLEX AL-09 mm circular D=600 y 0,7 mm de espesor 55 pct fig simple pared helic
Precio: 16.03
Fabricación y suministro de conductos CONAIRE JG EXTRAFLEX AL de geometría circular, tipo simple pared helicoidal de acero galvanizado en caliente, calidad del acero DX51D+Z250/275, de 600 mm de diámetro y 0,7 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A012 | ml | TUBO HELICOIDAL GALVA ST EXTRAFLEX AL-9x3000 CONAIRE D=600 | 0.333 | 14.21 | 4.73 |
| 3MCO909A012 | u | CODO GALVA 90º SEGMENTADO ST EXTRAFLEX AL-9 CONAIRE D=600 | 0.018 | 19.69 | 0.35 |
| 3MCO409A012 | u | CODO GALVA 45º SEGMENTADO ST EXTRAFLEX AL-9 CONAIRE D=600 | 0.043 | 114.57 | 4.93 |
| 3MTS909A012 | u | TE SIMPLE GALVA 90º SEGMENTADA ST EXTRAFLEX AL-9 CONAIRE D=600 | 0.009 | 196.73 | 1.77 |
| 3MRC09A056 | u | REDUCCION CONCENTRICA GALVA SEGMENTADO ST EXTRAFLEX AL-9 CONAIRE D=630/600 | 0.013 | 189.06 | 2.46 |
| CMEL012 | u | MANGUITO UNION GALVA SEGMENTADO JG VENT CONAIRE d=600 | 0.066 | 27.05 | 1.79 |
|  |  | Total |  |  | 16.03 |

###### XTRFLXA9630 EXTRAFLEX AL-09 D=630 mm

**CCEFA09063015** Cond CONAIRE JG EXTRAFLEX AL-09 mm circular D=630 y 0,7 mm de espesor 15 pct fig simple pared helic
Precio: 16.49
Fabricación y suministro de conductos CONAIRE JG EXTRAFLEX AL de geometría circular, tipo simple pared helicoidal de acero galvanizado en caliente, calidad del acero DX51D+Z250/275, de 630 mm de diámetro y 0,7 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A013 | ml | TUBO HELICOIDAL GALVA ST EXTRAFLEX AL-9x3000 CONAIRE D=630 | 0.333 | 14.99 | 4.99 |
| 3MCO909A013 | u | CODO GALVA 90º SEGMENTADO ST EXTRAFLEX AL-9 CONAIRE D=630 | 0.018 | 26.07 | 0.47 |
| 3MCO409A013 | u | CODO GALVA 45º SEGMENTADO ST EXTRAFLEX AL-9 CONAIRE D=630 | 0.043 | 113.28 | 4.87 |
| 3MTS909A013 | u | TE SIMPLE GALVA 90º SEGMENTADA ST EXTRAFLEX AL-9 CONAIRE D=630 | 0.009 | 211.23 | 1.90 |
| 3MRC09A065 | u | REDUCCION CONCENTRICA GALVA SEGMENTADO ST EXTRAFLEX AL-9 CONAIRE D=710/630 | 0.013 | 179.9 | 2.34 |
| CMEL013 | u | MANGUITO UNION GALVA SEGMENTADO JG VENT CONAIRE d=630 | 0.066 | 29.11 | 1.92 |
|  |  | Total |  |  | 16.49 |

**CCEFA09063025** Cond CONAIRE JG EXTRAFLEX AL-09 mm circular D=630 y 0,7 mm de espesor 25 pct fig simple pared helic
Precio: 17.8
Fabricación y suministro de conductos CONAIRE JG EXTRAFLEX AL de geometría circular, tipo simple pared helicoidal de acero galvanizado en caliente, calidad del acero DX51D+Z250/275, de 630 mm de diámetro y 0,7 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A013 | ml | TUBO HELICOIDAL GALVA ST EXTRAFLEX AL-9x3000 CONAIRE D=630 | 0.333 | 14.99 | 4.99 |
| 3MCO909A013 | u | CODO GALVA 90º SEGMENTADO ST EXTRAFLEX AL-9 CONAIRE D=630 | 0.018 | 26.07 | 0.47 |
| 3MCO409A013 | u | CODO GALVA 45º SEGMENTADO ST EXTRAFLEX AL-9 CONAIRE D=630 | 0.043 | 113.28 | 4.87 |
| 3MTS909A013 | u | TE SIMPLE GALVA 90º SEGMENTADA ST EXTRAFLEX AL-9 CONAIRE D=630 | 0.009 | 211.23 | 1.90 |
| 3MRC09A065 | u | REDUCCION CONCENTRICA GALVA SEGMENTADO ST EXTRAFLEX AL-9 CONAIRE D=710/630 | 0.013 | 179.9 | 2.34 |
| CMEL013 | u | MANGUITO UNION GALVA SEGMENTADO JG VENT CONAIRE d=630 | 0.111 | 29.11 | 3.23 |
|  |  | Total |  |  | 17.8 |

**CCEFA09063035** Cond CONAIRE JG EXTRAFLEX AL-09 mm circular D=630 y 0,7 mm de espesor 35 pct fig simple pared helic
Precio: 19.08
Fabricación y suministro de conductos CONAIRE JG EXTRAFLEX AL de geometría circular, tipo simple pared helicoidal de acero galvanizado en caliente, calidad del acero DX51D+Z250/275, de 630 mm de diámetro y 0,7 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A013 | ml | TUBO HELICOIDAL GALVA ST EXTRAFLEX AL-9x3000 CONAIRE D=630 | 0.333 | 14.99 | 4.99 |
| 3MCO909A013 | u | CODO GALVA 90º SEGMENTADO ST EXTRAFLEX AL-9 CONAIRE D=630 | 0.018 | 26.07 | 0.47 |
| 3MCO409A013 | u | CODO GALVA 45º SEGMENTADO ST EXTRAFLEX AL-9 CONAIRE D=630 | 0.043 | 113.28 | 4.87 |
| 3MTS909A013 | u | TE SIMPLE GALVA 90º SEGMENTADA ST EXTRAFLEX AL-9 CONAIRE D=630 | 0.009 | 211.23 | 1.90 |
| 3MRC09A065 | u | REDUCCION CONCENTRICA GALVA SEGMENTADO ST EXTRAFLEX AL-9 CONAIRE D=710/630 | 0.013 | 179.9 | 2.34 |
| CMEL013 | u | MANGUITO UNION GALVA SEGMENTADO JG VENT CONAIRE d=630 | 0.155 | 29.11 | 4.51 |
|  |  | Total |  |  | 19.08 |

**CCEFA09063045** Cond CONAIRE JG EXTRAFLEX AL-09 mm circular D=630 y 0,7 mm de espesor 45 pct fig simple pared helic
Precio: 20.36
Fabricación y suministro de conductos CONAIRE JG EXTRAFLEX AL de geometría circular, tipo simple pared helicoidal de acero galvanizado en caliente, calidad del acero DX51D+Z250/275, de 630 mm de diámetro y 0,7 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A013 | ml | TUBO HELICOIDAL GALVA ST EXTRAFLEX AL-9x3000 CONAIRE D=630 | 0.333 | 14.99 | 4.99 |
| 3MCO909A013 | u | CODO GALVA 90º SEGMENTADO ST EXTRAFLEX AL-9 CONAIRE D=630 | 0.018 | 26.07 | 0.47 |
| 3MCO409A013 | u | CODO GALVA 45º SEGMENTADO ST EXTRAFLEX AL-9 CONAIRE D=630 | 0.043 | 113.28 | 4.87 |
| 3MTS909A013 | u | TE SIMPLE GALVA 90º SEGMENTADA ST EXTRAFLEX AL-9 CONAIRE D=630 | 0.009 | 211.23 | 1.90 |
| 3MRC09A065 | u | REDUCCION CONCENTRICA GALVA SEGMENTADO ST EXTRAFLEX AL-9 CONAIRE D=710/630 | 0.013 | 179.9 | 2.34 |
| CMEL013 | u | MANGUITO UNION GALVA SEGMENTADO JG VENT CONAIRE d=630 | 0.199 | 29.11 | 5.79 |
|  |  | Total |  |  | 20.36 |

**CCEFA09063055** Cond CONAIRE JG EXTRAFLEX AL-09 mm circular D=630 y 0,7 mm de espesor 55 pct fig simple pared helic
Precio: 21.67
Fabricación y suministro de conductos CONAIRE JG EXTRAFLEX AL de geometría circular, tipo simple pared helicoidal de acero galvanizado en caliente, calidad del acero DX51D+Z250/275, de 630 mm de diámetro y 0,7 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A013 | ml | TUBO HELICOIDAL GALVA ST EXTRAFLEX AL-9x3000 CONAIRE D=630 | 0.333 | 14.99 | 4.99 |
| 3MCO909A013 | u | CODO GALVA 90º SEGMENTADO ST EXTRAFLEX AL-9 CONAIRE D=630 | 0.018 | 26.07 | 0.47 |
| 3MCO409A013 | u | CODO GALVA 45º SEGMENTADO ST EXTRAFLEX AL-9 CONAIRE D=630 | 0.043 | 113.28 | 4.87 |
| 3MTS909A013 | u | TE SIMPLE GALVA 90º SEGMENTADA ST EXTRAFLEX AL-9 CONAIRE D=630 | 0.009 | 211.23 | 1.90 |
| 3MRC09A065 | u | REDUCCION CONCENTRICA GALVA SEGMENTADO ST EXTRAFLEX AL-9 CONAIRE D=710/630 | 0.013 | 179.9 | 2.34 |
| CMEL013 | u | MANGUITO UNION GALVA SEGMENTADO JG VENT CONAIRE d=630 | 0.244 | 29.11 | 7.10 |
|  |  | Total |  |  | 21.67 |

###### XTRFLXA9710 EXTRAFLEX AL-09 D=710 mm

**CCEFA09071015** Cond CONAIRE JG EXTRAFLEX AL-09 mm circular D=710 y 0,8 mm de espesor 15 pct fig simple pared helic
Precio: 18.51
Fabricación y suministro de conductos CONAIRE JG EXTRAFLEX AL de geometría circular, tipo simple pared helicoidal de acero galvanizado en caliente, calidad del acero DX51D+Z250/275, de 710 mm de diámetro y 0,8 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A014 | ml | TUBO HELICOIDAL GALVA ST EXTRAFLEX AL-9x3000 CONAIRE D=710 | 0.333 | 16.95 | 5.64 |
| 3MCO909A014 | u | CODO GALVA 90º SEGMENTADO ST EXTRAFLEX AL-9 CONAIRE D=710 | 0.018 | 34.29 | 0.62 |
| 3MCO409A014 | u | CODO GALVA 45º SEGMENTADO ST EXTRAFLEX AL-9 CONAIRE D=710 | 0.043 | 111.62 | 4.80 |
| 3MTS909A014 | u | TE SIMPLE GALVA 90º SEGMENTADA ST EXTRAFLEX AL-9 CONAIRE D=710 | 0.009 | 263.12 | 2.37 |
| 3MRC09A074 | u | REDUCCION CONCENTRICA GALVA SEGMENTADO ST EXTRAFLEX AL-9 CONAIRE D=800/710 | 0.013 | 224.03 | 2.91 |
| CMEL014 | u | MANGUITO UNION GALVA SEGMENTADO JG VENT CONAIRE d=710 | 0.066 | 32.82 | 2.17 |
|  |  | Total |  |  | 18.51 |

**CCEFA09071025** Cond CONAIRE JG EXTRAFLEX AL-09 mm circular D=710 y 0,8 mm de espesor 25 pct fig simple pared helic
Precio: 19.98
Fabricación y suministro de conductos CONAIRE JG EXTRAFLEX AL de geometría circular, tipo simple pared helicoidal de acero galvanizado en caliente, calidad del acero DX51D+Z250/275, de 710 mm de diámetro y 0,8 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A014 | ml | TUBO HELICOIDAL GALVA ST EXTRAFLEX AL-9x3000 CONAIRE D=710 | 0.333 | 16.95 | 5.64 |
| 3MCO909A014 | u | CODO GALVA 90º SEGMENTADO ST EXTRAFLEX AL-9 CONAIRE D=710 | 0.018 | 34.29 | 0.62 |
| 3MCO409A014 | u | CODO GALVA 45º SEGMENTADO ST EXTRAFLEX AL-9 CONAIRE D=710 | 0.043 | 111.62 | 4.80 |
| 3MTS909A014 | u | TE SIMPLE GALVA 90º SEGMENTADA ST EXTRAFLEX AL-9 CONAIRE D=710 | 0.009 | 263.12 | 2.37 |
| 3MRC09A074 | u | REDUCCION CONCENTRICA GALVA SEGMENTADO ST EXTRAFLEX AL-9 CONAIRE D=800/710 | 0.013 | 224.03 | 2.91 |
| CMEL014 | u | MANGUITO UNION GALVA SEGMENTADO JG VENT CONAIRE d=710 | 0.111 | 32.82 | 3.64 |
|  |  | Total |  |  | 19.98 |

**CCEFA09071035** Cond CONAIRE JG EXTRAFLEX AL-09 mm circular D=710 y 0,8 mm de espesor 35 pct fig simple pared helic
Precio: 21.43
Fabricación y suministro de conductos CONAIRE JG EXTRAFLEX AL de geometría circular, tipo simple pared helicoidal de acero galvanizado en caliente, calidad del acero DX51D+Z250/275, de 710 mm de diámetro y 0,8 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A014 | ml | TUBO HELICOIDAL GALVA ST EXTRAFLEX AL-9x3000 CONAIRE D=710 | 0.333 | 16.95 | 5.64 |
| 3MCO909A014 | u | CODO GALVA 90º SEGMENTADO ST EXTRAFLEX AL-9 CONAIRE D=710 | 0.018 | 34.29 | 0.62 |
| 3MCO409A014 | u | CODO GALVA 45º SEGMENTADO ST EXTRAFLEX AL-9 CONAIRE D=710 | 0.043 | 111.62 | 4.80 |
| 3MTS909A014 | u | TE SIMPLE GALVA 90º SEGMENTADA ST EXTRAFLEX AL-9 CONAIRE D=710 | 0.009 | 263.12 | 2.37 |
| 3MRC09A074 | u | REDUCCION CONCENTRICA GALVA SEGMENTADO ST EXTRAFLEX AL-9 CONAIRE D=800/710 | 0.013 | 224.03 | 2.91 |
| CMEL014 | u | MANGUITO UNION GALVA SEGMENTADO JG VENT CONAIRE d=710 | 0.155 | 32.82 | 5.09 |
|  |  | Total |  |  | 21.43 |

**CCEFA09071045** Cond CONAIRE JG EXTRAFLEX AL-09 mm circular D=710 y 0,8 mm de espesor 45 pct fig simple pared helic
Precio: 22.87
Fabricación y suministro de conductos CONAIRE JG EXTRAFLEX AL de geometría circular, tipo simple pared helicoidal de acero galvanizado en caliente, calidad del acero DX51D+Z250/275, de 710 mm de diámetro y 0,8 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A014 | ml | TUBO HELICOIDAL GALVA ST EXTRAFLEX AL-9x3000 CONAIRE D=710 | 0.333 | 16.95 | 5.64 |
| 3MCO909A014 | u | CODO GALVA 90º SEGMENTADO ST EXTRAFLEX AL-9 CONAIRE D=710 | 0.018 | 34.29 | 0.62 |
| 3MCO409A014 | u | CODO GALVA 45º SEGMENTADO ST EXTRAFLEX AL-9 CONAIRE D=710 | 0.043 | 111.62 | 4.80 |
| 3MTS909A014 | u | TE SIMPLE GALVA 90º SEGMENTADA ST EXTRAFLEX AL-9 CONAIRE D=710 | 0.009 | 263.12 | 2.37 |
| 3MRC09A074 | u | REDUCCION CONCENTRICA GALVA SEGMENTADO ST EXTRAFLEX AL-9 CONAIRE D=800/710 | 0.013 | 224.03 | 2.91 |
| CMEL014 | u | MANGUITO UNION GALVA SEGMENTADO JG VENT CONAIRE d=710 | 0.199 | 32.82 | 6.53 |
|  |  | Total |  |  | 22.87 |

**CCEFA09071055** Cond CONAIRE JG EXTRAFLEX AL-09 mm circular D=710 y 0,8 mm de espesor 55 pct fig simple pared helic
Precio: 24.35
Fabricación y suministro de conductos CONAIRE JG EXTRAFLEX AL de geometría circular, tipo simple pared helicoidal de acero galvanizado en caliente, calidad del acero DX51D+Z250/275, de 710 mm de diámetro y 0,8 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A014 | ml | TUBO HELICOIDAL GALVA ST EXTRAFLEX AL-9x3000 CONAIRE D=710 | 0.333 | 16.95 | 5.64 |
| 3MCO909A014 | u | CODO GALVA 90º SEGMENTADO ST EXTRAFLEX AL-9 CONAIRE D=710 | 0.018 | 34.29 | 0.62 |
| 3MCO409A014 | u | CODO GALVA 45º SEGMENTADO ST EXTRAFLEX AL-9 CONAIRE D=710 | 0.043 | 111.62 | 4.80 |
| 3MTS909A014 | u | TE SIMPLE GALVA 90º SEGMENTADA ST EXTRAFLEX AL-9 CONAIRE D=710 | 0.009 | 263.12 | 2.37 |
| 3MRC09A074 | u | REDUCCION CONCENTRICA GALVA SEGMENTADO ST EXTRAFLEX AL-9 CONAIRE D=800/710 | 0.013 | 224.03 | 2.91 |
| CMEL014 | u | MANGUITO UNION GALVA SEGMENTADO JG VENT CONAIRE d=710 | 0.244 | 32.82 | 8.01 |
|  |  | Total |  |  | 24.35 |

###### XTRFLXA9800 EXTRAFLEX AL-09 D=800 mm

**CCEFA09080015** Cond CONAIRE JG EXTRAFLEX AL-09 mm circular D=800 y 0,8 mm de espesor 15 pct fig simple pared helic
Precio: 21.11
Fabricación y suministro de conductos CONAIRE JG EXTRAFLEX AL de geometría circular, tipo simple pared helicoidal de acero galvanizado en caliente, calidad del acero DX51D+Z250/275, de 800 mm de diámetro y 0,8 mm de espesor según norma XP E 51- 620, incorpora en su cara exterior un aislamiento térmico de espuma elastómera de 09 mm de espesor de celda cerrada adesivada por una de sus caras y con acabado en lamina aluminio en la otra, incluye parte proporcional estimada (15%) de accesorios circulares con sistema de unión por simple encaje fabricados con junta de goma encastadas en las bocas de conexión, que le confiere estanqueidad al aire CLASE D. Se suministra en tramos 1,50 m y 3 m. Incluye certificado de fabricación y estanquidad al aire del sistema.

| Código | Ud | Descripción | Rendimiento | Precio | Importe |
|---|---|---|---|---|---|
| 3MMR3009A015 | ml | TUBO HELICOIDAL GALVA ST EXTRAFLEX AL-9x3000 CONAIRE D=800 | 0.333 | 21.39 | 7.12 |
| 3MCO909A015 | u | CODO GALVA 90º SEGMENTADO ST EXTRAFLEX AL-9 CONAIRE D=800 | 0.018 | 48.67 | 0.88 |
| 3MCO409A015 | u | CODO GALVA 45º SEGMENTADO ST EXTRAFLEX AL-9 CONAIRE D=800 | 0.043 | 109.59 | 4.71 |
| 3MTS909A015 | u | TE SIMPLE GALVA 90º SEGMENTADA ST EXTRAFLEX AL-9 CONAIRE D=800 | 0.009 | 346.08 | 3.11 |
| 3MRC09A074 | u | REDUCCION CONCENTRICA GALVA SEGMENTADO ST EXTRAFLEX AL-9 CONAIRE D=800/710 | 0.013 | 224.03 | 2.91 |
| CMEL015 | u | MANGUITO UNION GALVA SEGMENTADO JG VENT CONAIRE d=800 | 0.066 | 36.06 | 2.38 |
|  |  | Total |  |  | 21.11 |

**CCEFA09080025** Cond CONAIRE JG EXTRAFLEX AL-09 mm circular D=800 y 0,8 mm de espesor 25 pct fig simple pared helic
Precio: 22.73
Fabricación y suministro de conductos CONAIRE JG EXTRAFLEX AL de geometría circular, tipo simple pared helicoidal de acero galvanizado en caliente, calidad del acero DX51D+Z250/275, de 800 mm de diámetro y 0,8 mm de espesor según norma XP E 51- 620, incorpora en su cara exterior un aislamiento térmico de espuma elastómera de 09 mm de espesor de celda cerrada adesivada por una de sus caras y con acabado en lamina aluminio en la otra, incluye parte proporcional estimada (25%) de accesorios circulares con sistema de unión por simple encaje fabricados con junta de goma encastadas en las bocas de conexión, que le confiere estanqueidad al aire CLASE D. Se suministra en tramos 1,50 m y 3 m. Incluye certificado de fabricación y estanquidad al aire del sistema.

| Código | Ud | Descripción | Rendimiento | Precio | Importe |
|---|---|---|---|---|---|
| 3MMR3009A015 | ml | TUBO HELICOIDAL GALVA ST EXTRAFLEX AL-9x3000 CONAIRE D=800 | 0.333 | 21.39 | 7.12 |
| 3MCO909A015 | u | CODO GALVA 90º SEGMENTADO ST EXTRAFLEX AL-9 CONAIRE D=800 | 0.018 | 48.67 | 0.88 |
| 3MCO409A015 | u | CODO GALVA 45º SEGMENTADO ST EXTRAFLEX AL-9 CONAIRE D=800 | 0.043 | 109.59 | 4.71 |
| 3MTS909A015 | u | TE SIMPLE GALVA 90º SEGMENTADA ST EXTRAFLEX AL-9 CONAIRE D=800 | 0.009 | 346.08 | 3.11 |
| 3MRC09A074 | u | REDUCCION CONCENTRICA GALVA SEGMENTADO ST EXTRAFLEX AL-9 CONAIRE D=800/710 | 0.013 | 224.03 | 2.91 |
| CMEL015 | u | MANGUITO UNION GALVA SEGMENTADO JG VENT CONAIRE d=800 | 0.111 | 36.06 | 4.00 |
|  |  | Total |  |  | 22.73 |

**CCEFA09080035** Cond CONAIRE JG EXTRAFLEX AL-09 mm circular D=800 y 0,8 mm de espesor 35 pct fig simple pared helic
Precio: 24.32
Fabricación y suministro de conductos CONAIRE JG EXTRAFLEX AL de geometría circular, tipo simple pared helicoidal de acero galvanizado en caliente, calidad del acero DX51D+Z250/275, de 800 mm de diámetro y 0,8 mm de espesor según norma XP E 51- 620, incorpora en su cara exterior un aislamiento térmico de espuma elastómera de 09 mm de espesor de celda cerrada adesivada por una de sus caras y con acabado en lamina aluminio en la otra, incluye parte proporcional estimada (35%) de accesorios circulares con sistema de unión por simple encaje fabricados con junta de goma encastadas en las bocas de conexión, que le confiere estanqueidad al aire CLASE D. Se suministra en tramos 1,50 m y 3 m. Incluye certificado de fabricación y estanquidad al aire del sistema.

| Código | Ud | Descripción | Rendimiento | Precio | Importe |
|---|---|---|---|---|---|
| 3MMR3009A015 | ml | TUBO HELICOIDAL GALVA ST EXTRAFLEX AL-9x3000 CONAIRE D=800 | 0.333 | 21.39 | 7.12 |
| 3MCO909A015 | u | CODO GALVA 90º SEGMENTADO ST EXTRAFLEX AL-9 CONAIRE D=800 | 0.018 | 48.67 | 0.88 |
| 3MCO409A015 | u | CODO GALVA 45º SEGMENTADO ST EXTRAFLEX AL-9 CONAIRE D=800 | 0.043 | 109.59 | 4.71 |
| 3MTS909A015 | u | TE SIMPLE GALVA 90º SEGMENTADA ST EXTRAFLEX AL-9 CONAIRE D=800 | 0.009 | 346.08 | 3.11 |
| 3MRC09A074 | u | REDUCCION CONCENTRICA GALVA SEGMENTADO ST EXTRAFLEX AL-9 CONAIRE D=800/710 | 0.013 | 224.03 | 2.91 |
| CMEL015 | u | MANGUITO UNION GALVA SEGMENTADO JG VENT CONAIRE d=800 | 0.155 | 36.06 | 5.59 |
|  |  | Total |  |  | 24.32 |

**CCEFA09080045** Cond CONAIRE JG EXTRAFLEX AL-09 mm circular D=800 y 0,8 mm de espesor 45 pct fig simple pared helic
Precio: 25.91
Fabricación y suministro de conductos CONAIRE JG EXTRAFLEX AL de geometría circular, tipo simple pared helicoidal de acero galvanizado en caliente, calidad del acero DX51D+Z250/275, de 800 mm de diámetro y 0,8 mm de espesor según norma XP E 51- 620, incorpora en su cara exterior un aislamiento térmico de espuma elastómera de 09 mm de espesor de celda cerrada adesivada por una de sus caras y con acabado en lamina aluminio en la otra, incluye parte proporcional estimada (45%) de accesorios circulares con sistema de unión por simple encaje fabricados con junta de goma encastadas en las bocas de conexión, que le confiere estanqueidad al aire CLASE D. Se suministra en tramos 1,50 m y 3 m. Incluye certificado de fabricación y estanquidad al aire del sistema.

| Código | Ud | Descripción | Rendimiento | Precio | Importe |
|---|---|---|---|---|---|
| 3MMR3009A015 | ml | TUBO HELICOIDAL GALVA ST EXTRAFLEX AL-9x3000 CONAIRE D=800 | 0.333 | 21.39 | 7.12 |
| 3MCO909A015 | u | CODO GALVA 90º SEGMENTADO ST EXTRAFLEX AL-9 CONAIRE D=800 | 0.018 | 48.67 | 0.88 |
| 3MCO409A015 | u | CODO GALVA 45º SEGMENTADO ST EXTRAFLEX AL-9 CONAIRE D=800 | 0.043 | 109.59 | 4.71 |
| 3MTS909A015 | u | TE SIMPLE GALVA 90º SEGMENTADA ST EXTRAFLEX AL-9 CONAIRE D=800 | 0.009 | 346.08 | 3.11 |
| 3MRC09A074 | u | REDUCCION CONCENTRICA GALVA SEGMENTADO ST EXTRAFLEX AL-9 CONAIRE D=800/710 | 0.013 | 224.03 | 2.91 |
| CMEL015 | u | MANGUITO UNION GALVA SEGMENTADO JG VENT CONAIRE d=800 | 0.199 | 36.06 | 7.18 |
|  |  | Total |  |  | 25.91 |

**CCEFA09080055** Cond CONAIRE JG EXTRAFLEX AL-09 mm circular D=800 y 0,8 mm de espesor 55 pct fig simple pared helic
Precio: 27.53
Fabricación y suministro de conductos CONAIRE JG EXTRAFLEX AL de geometría circular, tipo simple pared helicoidal de acero galvanizado en caliente, calidad del acero DX51D+Z250/275, de 800 mm de diámetro y 0,8 mm de espesor según norma XP E 51- 620, incorpora en su cara exterior un aislamiento térmico de espuma elastómera de 09 mm de espesor de celda cerrada adesivada por una de sus caras y con acabado en lamina aluminio en la otra, incluye parte proporcional estimada (55%) de accesorios circulares con sistema de unión por simple encaje fabricados con junta de goma encastadas en las bocas de conexión, que le confiere estanqueidad al aire CLASE D. Se suministra en tramos 1,50 m y 3 m. Incluye certificado de fabricación y estanquidad al aire del sistema.

| Código | Ud | Descripción | Rendimiento | Precio | Importe |
|---|---|---|---|---|---|
| 3MMR3009A015 | ml | TUBO HELICOIDAL GALVA ST EXTRAFLEX AL-9x3000 CONAIRE D=800 | 0.333 | 21.39 | 7.12 |
| 3MCO909A015 | u | CODO GALVA 90º SEGMENTADO ST EXTRAFLEX AL-9 CONAIRE D=800 | 0.018 | 48.67 | 0.88 |
| 3MCO409A015 | u | CODO GALVA 45º SEGMENTADO ST EXTRAFLEX AL-9 CONAIRE D=800 | 0.043 | 109.59 | 4.71 |
| 3MTS909A015 | u | TE SIMPLE GALVA 90º SEGMENTADA ST EXTRAFLEX AL-9 CONAIRE D=800 | 0.009 | 346.08 | 3.11 |
| 3MRC09A074 | u | REDUCCION CONCENTRICA GALVA SEGMENTADO ST EXTRAFLEX AL-9 CONAIRE D=800/710 | 0.013 | 224.03 | 2.91 |
| CMEL015 | u | MANGUITO UNION GALVA SEGMENTADO JG VENT CONAIRE d=800 | 0.244 | 36.06 | 8.80 |
|  |  | Total |  |  | 27.53 |

###### EXTRAFLEXA13 Espesor 13 mm

###### XTRFLXA13100 EXTRAFLEX AL D=100 mm

**CCEFA013010015** Cond CONAIRE JG EXTRAFLEX AL-13 mm circular D=100 y 0,5 mm de espesor 15 pct fig simple pared helic
Precio: 22.17
Fabricación y suministro de conductos CONAIRE JG EXTRAFLEX AL de geometría circular, tipo simple pared helicoidal de acero galvanizado en caliente, calidad del acero DX51D+Z250/275, de 100 mm de diámetro y 0,5 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A001 | ml | TUBO HELICOIDAL GALVA ST EXTRAFLEX AL-13x3000 CONAIRE D=100 | 0.333 | 59.41 | 19.78 |
| 3MCO912A001 | u | CODO GALVA 90º SEGMENTADO ST EXTRAFLEX AL-13 CONAIRE D=100 | 0.018 | 22.86 | 0.41 |
| 3MCO412A001 | u | CODO GALVA 45º SEGMENTADO ST EXTRAFLEX AL-13 CONAIRE D=100 | 0.043 | 18.42 | 0.79 |
| 3MTS912A001 | u | TE SIMPLE GALVA 90º SEGMENTADA ST EXTRAFLEX AL-13 CONAIRE D=100 | 0.009 | 22.23 | 0.20 |
| 3MRC12A001 | u | REDUCCION CONCENTRICA GALVA SEGMENTADO ST EXTRAFLEX AL-13 CONAIRE D=125/100 | 0.013 | 28.32 | 0.37 |
| CMEL002 | u | MANGUITO UNION GALVA SEGMENTADO JG VENT CONAIRE d=125 | 0.066 | 9.42 | 0.62 |
|  |  | Total |  |  | 22.17 |

**CCEFA013010025** Cond CONAIRE JG EXTRAFLEX AL-13 mm circular D=100 y 0,5 mm de espesor 25 pct fig simple pared helic
Precio: 23.81
Fabricación y suministro de conductos CONAIRE JG EXTRAFLEX AL de geometría circular, tipo simple pared helicoidal de acero galvanizado en caliente, calidad del acero DX51D+Z250/275, de 100 mm de diámetro y 0,5 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A001 | ml | TUBO HELICOIDAL GALVA ST EXTRAFLEX AL-13x3000 CONAIRE D=100 | 0.333 | 59.41 | 19.78 |
| 3MCO912A001 | u | CODO GALVA 90º SEGMENTADO ST EXTRAFLEX AL-13 CONAIRE D=100 | 0.03 | 22.86 | 0.69 |
| 3MCO412A001 | u | CODO GALVA 45º SEGMENTADO ST EXTRAFLEX AL-13 CONAIRE D=100 | 0.071 | 18.42 | 1.31 |
| 3MTS912A001 | u | TE SIMPLE GALVA 90º SEGMENTADA ST EXTRAFLEX AL-13 CONAIRE D=100 | 0.016 | 22.23 | 0.36 |
| 3MRC12A001 | u | REDUCCION CONCENTRICA GALVA SEGMENTADO ST EXTRAFLEX AL-13 CONAIRE D=125/100 | 0.022 | 28.32 | 0.62 |
| CMEL002 | u | MANGUITO UNION GALVA SEGMENTADO JG VENT CONAIRE d=125 | 0.111 | 9.42 | 1.05 |
|  |  | Total |  |  | 23.81 |

**CCEFA013010035** Cond CONAIRE JG EXTRAFLEX AL-13 mm circular D=100 y 0,5 mm de espesor 35 pct fig simple pared helic
Precio: 25.41
Fabricación y suministro de conductos CONAIRE JG EXTRAFLEX AL de geometría circular, tipo simple pared helicoidal de acero galvanizado en caliente, calidad del acero DX51D+Z250/275, de 100 mm de diámetro y 0,5 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A001 | ml | TUBO HELICOIDAL GALVA ST EXTRAFLEX AL-13x3000 CONAIRE D=100 | 0.333 | 59.41 | 19.78 |
| 3MCO912A001 | u | CODO GALVA 90º SEGMENTADO ST EXTRAFLEX AL-13 CONAIRE D=100 | 0.042 | 22.86 | 0.96 |
| 3MCO412A001 | u | CODO GALVA 45º SEGMENTADO ST EXTRAFLEX AL-13 CONAIRE D=100 | 0.1 | 18.42 | 1.84 |
| 3MTS912A001 | u | TE SIMPLE GALVA 90º SEGMENTADA ST EXTRAFLEX AL-13 CONAIRE D=100 | 0.022 | 22.23 | 0.49 |
| 3MRC12A001 | u | REDUCCION CONCENTRICA GALVA SEGMENTADO ST EXTRAFLEX AL-13 CONAIRE D=125/100 | 0.031 | 28.32 | 0.88 |
| CMEL002 | u | MANGUITO UNION GALVA SEGMENTADO JG VENT CONAIRE d=125 | 0.155 | 9.42 | 1.46 |
|  |  | Total |  |  | 25.41 |

**CCEFA013010045** Cond CONAIRE JG EXTRAFLEX AL-13 mm circular D=100 y 0,5 mm de espesor 45 pct fig simple pared helic
Precio: 26.98
Fabricación y suministro de conductos CONAIRE JG EXTRAFLEX AL de geometría circular, tipo simple pared helicoidal de acero galvanizado en caliente, calidad del acero DX51D+Z250/275, de 100 mm de diámetro y 0,5 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A001 | ml | TUBO HELICOIDAL GALVA ST EXTRAFLEX AL-13x3000 CONAIRE D=100 | 0.333 | 59.41 | 19.78 |
| 3MCO912A001 | u | CODO GALVA 90º SEGMENTADO ST EXTRAFLEX AL-13 CONAIRE D=100 | 0.054 | 22.86 | 1.23 |
| 3MCO412A001 | u | CODO GALVA 45º SEGMENTADO ST EXTRAFLEX AL-13 CONAIRE D=100 | 0.129 | 18.42 | 2.38 |
| 3MTS912A001 | u | TE SIMPLE GALVA 90º SEGMENTADA ST EXTRAFLEX AL-13 CONAIRE D=100 | 0.028 | 22.23 | 0.62 |
| 3MRC12A001 | u | REDUCCION CONCENTRICA GALVA SEGMENTADO ST EXTRAFLEX AL-13 CONAIRE D=125/100 | 0.039 | 28.32 | 1.10 |
| CMEL002 | u | MANGUITO UNION GALVA SEGMENTADO JG VENT CONAIRE d=125 | 0.199 | 9.42 | 1.87 |
|  |  | Total |  |  | 26.98 |

**CCEFA013010055** Cond CONAIRE JG EXTRAFLEX AL-13 mm circular D=100 y 0,5 mm de espesor 55 pct fig simple pared helic
Precio: 28.62
Fabricación y suministro de conductos CONAIRE JG EXTRAFLEX AL de geometría circular, tipo simple pared helicoidal de acero galvanizado en caliente, calidad del acero DX51D+Z250/275, de 100 mm de diámetro y 0,5 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A001 | ml | TUBO HELICOIDAL GALVA ST EXTRAFLEX AL-13x3000 CONAIRE D=100 | 0.333 | 59.41 | 19.78 |
| 3MCO912A001 | u | CODO GALVA 90º SEGMENTADO ST EXTRAFLEX AL-13 CONAIRE D=100 | 0.066 | 22.86 | 1.51 |
| 3MCO412A001 | u | CODO GALVA 45º SEGMENTADO ST EXTRAFLEX AL-13 CONAIRE D=100 | 0.157 | 18.42 | 2.89 |
| 3MTS912A001 | u | TE SIMPLE GALVA 90º SEGMENTADA ST EXTRAFLEX AL-13 CONAIRE D=100 | 0.035 | 22.23 | 0.78 |
| 3MRC12A001 | u | REDUCCION CONCENTRICA GALVA SEGMENTADO ST EXTRAFLEX AL-13 CONAIRE D=125/100 | 0.048 | 28.32 | 1.36 |
| CMEL002 | u | MANGUITO UNION GALVA SEGMENTADO JG VENT CONAIRE d=125 | 0.244 | 9.42 | 2.30 |
|  |  | Total |  |  | 28.62 |

###### XTRFLXA13125 EXTRAFLEX AL D=125 mm

**CCEFA013012515** Cond CONAIRE JG EXTRAFLEX AL-13 mm circular D=125 y 0,5 mm de espesor 15 pct fig simple pared helic
Precio: 25.84
Fabricación y suministro de conductos CONAIRE JG EXTRAFLEX AL de geometría circular, tipo simple pared helicoidal de acero galvanizado en caliente, calidad del acero DX51D+Z250/275, de 125 mm de diámetro y 0,5 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A002 | ml | TUBO HELICOIDAL GALVA ST EXTRAFLEX AL-13x3000 CONAIRE D=125 | 0.333 | 69.87 | 23.27 |
| 3MCO912A002 | u | CODO GALVA 90º SEGMENTADO ST EXTRAFLEX AL-13 CONAIRE D=125 | 0.018 | 25.91 | 0.47 |
| 3MCO412A002 | u | CODO GALVA 45º SEGMENTADO ST EXTRAFLEX AL-13 CONAIRE D=125 | 0.043 | 19.26 | 0.83 |
| 3MTS912A002 | u | TE SIMPLE GALVA 90º SEGMENTADA ST EXTRAFLEX AL-13 CONAIRE D=125 | 0.009 | 23.59 | 0.21 |
| 3MRC12A003 | u | REDUCCION CONCENTRICA GALVA SEGMENTADO ST EXTRAFLEX AL-13 CONAIRE D=150/125 | 0.013 | 33.65 | 0.44 |
| CMEL002 | u | MANGUITO UNION GALVA SEGMENTADO JG VENT CONAIRE d=125 | 0.066 | 9.42 | 0.62 |
|  |  | Total |  |  | 25.84 |

**CCEFA013012525** Cond CONAIRE JG EXTRAFLEX AL-13 mm circular D=125 y 0,5 mm de espesor 25 pct fig simple pared helic
Precio: 27.59
Fabricación y suministro de conductos CONAIRE JG EXTRAFLEX AL de geometría circular, tipo simple pared helicoidal de acero galvanizado en caliente, calidad del acero DX51D+Z250/275, de 125 mm de diámetro y 0,5 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A002 | ml | TUBO HELICOIDAL GALVA ST EXTRAFLEX AL-13x3000 CONAIRE D=125 | 0.333 | 69.87 | 23.27 |
| 3MCO912A002 | u | CODO GALVA 90º SEGMENTADO ST EXTRAFLEX AL-13 CONAIRE D=125 | 0.03 | 25.91 | 0.78 |
| 3MCO412A002 | u | CODO GALVA 45º SEGMENTADO ST EXTRAFLEX AL-13 CONAIRE D=125 | 0.071 | 19.26 | 1.37 |
| 3MTS912A002 | u | TE SIMPLE GALVA 90º SEGMENTADA ST EXTRAFLEX AL-13 CONAIRE D=125 | 0.016 | 23.59 | 0.38 |
| 3MRC12A003 | u | REDUCCION CONCENTRICA GALVA SEGMENTADO ST EXTRAFLEX AL-13 CONAIRE D=150/125 | 0.022 | 33.65 | 0.74 |
| CMEL002 | u | MANGUITO UNION GALVA SEGMENTADO JG VENT CONAIRE d=125 | 0.111 | 9.42 | 1.05 |
|  |  | Total |  |  | 27.59 |

**CCEFA013012535** Cond CONAIRE JG EXTRAFLEX AL-13 mm circular D=125 y 0,5 mm de espesor 35 pct fig simple pared helic
Precio: 29.31
Fabricación y suministro de conductos CONAIRE JG EXTRAFLEX AL de geometría circular, tipo simple pared helicoidal de acero galvanizado en caliente, calidad del acero DX51D+Z250/275, de 125 mm de diámetro y 0,5 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A002 | ml | TUBO HELICOIDAL GALVA ST EXTRAFLEX AL-13x3000 CONAIRE D=125 | 0.333 | 69.87 | 23.27 |
| 3MCO912A002 | u | CODO GALVA 90º SEGMENTADO ST EXTRAFLEX AL-13 CONAIRE D=125 | 0.042 | 25.91 | 1.09 |
| 3MCO412A002 | u | CODO GALVA 45º SEGMENTADO ST EXTRAFLEX AL-13 CONAIRE D=125 | 0.1 | 19.26 | 1.93 |
| 3MTS912A002 | u | TE SIMPLE GALVA 90º SEGMENTADA ST EXTRAFLEX AL-13 CONAIRE D=125 | 0.022 | 23.59 | 0.52 |
| 3MRC12A003 | u | REDUCCION CONCENTRICA GALVA SEGMENTADO ST EXTRAFLEX AL-13 CONAIRE D=150/125 | 0.031 | 33.65 | 1.04 |
| CMEL002 | u | MANGUITO UNION GALVA SEGMENTADO JG VENT CONAIRE d=125 | 0.155 | 9.42 | 1.46 |
|  |  | Total |  |  | 29.31 |

**CCEFA013012545** Cond CONAIRE JG EXTRAFLEX AL-13 mm circular D=125 y 0,5 mm de espesor 45 pct fig simple pared helic
Precio: 30.99
Fabricación y suministro de conductos CONAIRE JG EXTRAFLEX AL de geometría circular, tipo simple pared helicoidal de acero galvanizado en caliente, calidad del acero DX51D+Z250/275, de 125 mm de diámetro y 0,5 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A002 | ml | TUBO HELICOIDAL GALVA ST EXTRAFLEX AL-13x3000 CONAIRE D=125 | 0.333 | 69.87 | 23.27 |
| 3MCO912A002 | u | CODO GALVA 90º SEGMENTADO ST EXTRAFLEX AL-13 CONAIRE D=125 | 0.054 | 25.91 | 1.40 |
| 3MCO412A002 | u | CODO GALVA 45º SEGMENTADO ST EXTRAFLEX AL-13 CONAIRE D=125 | 0.129 | 19.26 | 2.48 |
| 3MTS912A002 | u | TE SIMPLE GALVA 90º SEGMENTADA ST EXTRAFLEX AL-13 CONAIRE D=125 | 0.028 | 23.59 | 0.66 |
| 3MRC12A003 | u | REDUCCION CONCENTRICA GALVA SEGMENTADO ST EXTRAFLEX AL-13 CONAIRE D=150/125 | 0.039 | 33.65 | 1.31 |
| CMEL002 | u | MANGUITO UNION GALVA SEGMENTADO JG VENT CONAIRE d=125 | 0.199 | 9.42 | 1.87 |
|  |  | Total |  |  | 30.99 |

**CCEFA013012555** Cond CONAIRE JG EXTRAFLEX AL-13 mm circular D=125 y 0,5 mm de espesor 55 pct fig simple pared helic
Precio: 32.75
Fabricación y suministro de conductos CONAIRE JG EXTRAFLEX AL de geometría circular, tipo simple pared helicoidal de acero galvanizado en caliente, calidad del acero DX51D+Z250/275, de 125 mm de diámetro y 0,5 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A002 | ml | TUBO HELICOIDAL GALVA ST EXTRAFLEX AL-13x3000 CONAIRE D=125 | 0.333 | 69.87 | 23.27 |
| 3MCO912A002 | u | CODO GALVA 90º SEGMENTADO ST EXTRAFLEX AL-13 CONAIRE D=125 | 0.066 | 25.91 | 1.71 |
| 3MCO412A002 | u | CODO GALVA 45º SEGMENTADO ST EXTRAFLEX AL-13 CONAIRE D=125 | 0.157 | 19.26 | 3.02 |
| 3MTS912A002 | u | TE SIMPLE GALVA 90º SEGMENTADA ST EXTRAFLEX AL-13 CONAIRE D=125 | 0.035 | 23.59 | 0.83 |
| 3MRC12A003 | u | REDUCCION CONCENTRICA GALVA SEGMENTADO ST EXTRAFLEX AL-13 CONAIRE D=150/125 | 0.048 | 33.65 | 1.62 |
| CMEL002 | u | MANGUITO UNION GALVA SEGMENTADO JG VENT CONAIRE d=125 | 0.244 | 9.42 | 2.30 |
|  |  | Total |  |  | 32.75 |

###### XTRFLXA13150 EXTRAFLEX AL D=150 mm

**CCEFA013015015** Cond CONAIRE JG EXTRAFLEX AL-13 mm circular D=150 y 0,5 mm de espesor 15 pct fig simple pared helic
Precio: 30.02
Fabricación y suministro de conductos CONAIRE JG EXTRAFLEX AL de geometría circular, tipo simple pared helicoidal de acero galvanizado en caliente, calidad del acero DX51D+Z250/275, de 150 mm de diámetro y 0,5 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A003 | ml | TUBO HELICOIDAL GALVA ST EXTRAFLEX AL-13x3000 CONAIRE D=150 | 0.333 | 81.47 | 27.13 |
| 3MCO912A003 | u | CODO GALVA 90º SEGMENTADO ST EXTRAFLEX AL-13 CONAIRE D=150 | 0.018 | 30.72 | 0.55 |
| 3MCO412A003 | u | CODO GALVA 45º SEGMENTADO ST EXTRAFLEX AL-13 CONAIRE D=150 | 0.043 | 21.51 | 0.92 |
| 3MTS912A003 | u | TE SIMPLE GALVA 90º SEGMENTADA ST EXTRAFLEX AL-13 CONAIRE D=150 | 0.009 | 32.82 | 0.30 |
| 3MRC12A006 | u | REDUCCION CONCENTRICA GALVA SEGMENTADO ST EXTRAFLEX AL-13 CONAIRE D=200/150 | 0.013 | 35.54 | 0.46 |
| CMEL003 | u | MANGUITO UNION GALVA SEGMENTADO JG VENT CONAIRE d=150 | 0.066 | 9.97 | 0.66 |
|  |  | Total |  |  | 30.02 |

**CCEFA013015025** Cond CONAIRE JG EXTRAFLEX AL-13 mm circular D=150 y 0,5 mm de espesor 25 pct fig simple pared helic
Precio: 32
Fabricación y suministro de conductos CONAIRE JG EXTRAFLEX AL de geometría circular, tipo simple pared helicoidal de acero galvanizado en caliente, calidad del acero DX51D+Z250/275, de 150 mm de diámetro y 0,5 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A003 | ml | TUBO HELICOIDAL GALVA ST EXTRAFLEX AL-13x3000 CONAIRE D=150 | 0.333 | 81.47 | 27.13 |
| 3MCO912A003 | u | CODO GALVA 90º SEGMENTADO ST EXTRAFLEX AL-13 CONAIRE D=150 | 0.03 | 30.72 | 0.92 |
| 3MCO412A003 | u | CODO GALVA 45º SEGMENTADO ST EXTRAFLEX AL-13 CONAIRE D=150 | 0.071 | 21.51 | 1.53 |
| 3MTS912A003 | u | TE SIMPLE GALVA 90º SEGMENTADA ST EXTRAFLEX AL-13 CONAIRE D=150 | 0.016 | 32.82 | 0.53 |
| 3MRC12A006 | u | REDUCCION CONCENTRICA GALVA SEGMENTADO ST EXTRAFLEX AL-13 CONAIRE D=200/150 | 0.022 | 35.54 | 0.78 |
| CMEL003 | u | MANGUITO UNION GALVA SEGMENTADO JG VENT CONAIRE d=150 | 0.111 | 9.97 | 1.11 |
|  |  | Total |  |  | 32 |

**CCEFA013015035** Cond CONAIRE JG EXTRAFLEX AL-13 mm circular D=150 y 0,5 mm de espesor 35 pct fig simple pared helic
Precio: 33.94
Fabricación y suministro de conductos CONAIRE JG EXTRAFLEX AL de geometría circular, tipo simple pared helicoidal de acero galvanizado en caliente, calidad del acero DX51D+Z250/275, de 150 mm de diámetro y 0,5 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A003 | ml | TUBO HELICOIDAL GALVA ST EXTRAFLEX AL-13x3000 CONAIRE D=150 | 0.333 | 81.47 | 27.13 |
| 3MCO912A003 | u | CODO GALVA 90º SEGMENTADO ST EXTRAFLEX AL-13 CONAIRE D=150 | 0.042 | 30.72 | 1.29 |
| 3MCO412A003 | u | CODO GALVA 45º SEGMENTADO ST EXTRAFLEX AL-13 CONAIRE D=150 | 0.1 | 21.51 | 2.15 |
| 3MTS912A003 | u | TE SIMPLE GALVA 90º SEGMENTADA ST EXTRAFLEX AL-13 CONAIRE D=150 | 0.022 | 32.82 | 0.72 |
| 3MRC12A006 | u | REDUCCION CONCENTRICA GALVA SEGMENTADO ST EXTRAFLEX AL-13 CONAIRE D=200/150 | 0.031 | 35.54 | 1.10 |
| CMEL003 | u | MANGUITO UNION GALVA SEGMENTADO JG VENT CONAIRE d=150 | 0.155 | 9.97 | 1.55 |
|  |  | Total |  |  | 33.94 |

**CCEFA013015045** Cond CONAIRE JG EXTRAFLEX AL-13 mm circular D=150 y 0,5 mm de espesor 45 pct fig simple pared helic
Precio: 35.85
Fabricación y suministro de conductos CONAIRE JG EXTRAFLEX AL de geometría circular, tipo simple pared helicoidal de acero galvanizado en caliente, calidad del acero DX51D+Z250/275, de 150 mm de diámetro y 0,5 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A003 | ml | TUBO HELICOIDAL GALVA ST EXTRAFLEX AL-13x3000 CONAIRE D=150 | 0.333 | 81.47 | 27.13 |
| 3MCO912A003 | u | CODO GALVA 90º SEGMENTADO ST EXTRAFLEX AL-13 CONAIRE D=150 | 0.054 | 30.72 | 1.66 |
| 3MCO412A003 | u | CODO GALVA 45º SEGMENTADO ST EXTRAFLEX AL-13 CONAIRE D=150 | 0.129 | 21.51 | 2.77 |
| 3MTS912A003 | u | TE SIMPLE GALVA 90º SEGMENTADA ST EXTRAFLEX AL-13 CONAIRE D=150 | 0.028 | 32.82 | 0.92 |
| 3MRC12A006 | u | REDUCCION CONCENTRICA GALVA SEGMENTADO ST EXTRAFLEX AL-13 CONAIRE D=200/150 | 0.039 | 35.54 | 1.39 |
| CMEL003 | u | MANGUITO UNION GALVA SEGMENTADO JG VENT CONAIRE d=150 | 0.199 | 9.97 | 1.98 |
|  |  | Total |  |  | 35.85 |

**CCEFA013015055** Cond CONAIRE JG EXTRAFLEX AL-13 mm circular D=150 y 0,5 mm de espesor 55 pct fig simple pared helic
Precio: 37.83
Fabricación y suministro de conductos CONAIRE JG EXTRAFLEX AL de geometría circular, tipo simple pared helicoidal de acero galvanizado en caliente, calidad del acero DX51D+Z250/275, de 150 mm de diámetro y 0,5 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A003 | ml | TUBO HELICOIDAL GALVA ST EXTRAFLEX AL-13x3000 CONAIRE D=150 | 0.333 | 81.47 | 27.13 |
| 3MCO912A003 | u | CODO GALVA 90º SEGMENTADO ST EXTRAFLEX AL-13 CONAIRE D=150 | 0.066 | 30.72 | 2.03 |
| 3MCO412A003 | u | CODO GALVA 45º SEGMENTADO ST EXTRAFLEX AL-13 CONAIRE D=150 | 0.157 | 21.51 | 3.38 |
| 3MTS912A003 | u | TE SIMPLE GALVA 90º SEGMENTADA ST EXTRAFLEX AL-13 CONAIRE D=150 | 0.035 | 32.82 | 1.15 |
| 3MRC12A006 | u | REDUCCION CONCENTRICA GALVA SEGMENTADO ST EXTRAFLEX AL-13 CONAIRE D=200/150 | 0.048 | 35.54 | 1.71 |
| CMEL003 | u | MANGUITO UNION GALVA SEGMENTADO JG VENT CONAIRE d=150 | 0.244 | 9.97 | 2.43 |
|  |  | Total |  |  | 37.83 |

###### XTRFLXA13200 EXTRAFLEX AL D=200 mm

**CCEFA013020015** Cond CONAIRE JG EXTRAFLEX AL-13 mm circular D=200 y 0,5 mm de espesor 15 pct fig simple pared helic
Precio: 38.86
Fabricación y suministro de conductos CONAIRE JG EXTRAFLEX AL de geometría circular, tipo simple pared helicoidal de acero galvanizado en caliente, calidad del acero DX51D+Z250/275, de 200 mm de diámetro y 0,5 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A004 | ml | TUBO HELICOIDAL GALVA ST EXTRAFLEX AL-13x3000 CONAIRE D=200 | 0.333 | 105.82 | 35.24 |
| 3MCO912A004 | u | CODO GALVA 90º SEGMENTADO ST EXTRAFLEX AL-13 CONAIRE D=200 | 0.018 | 41.88 | 0.75 |
| 3MCO412A004 | u | CODO GALVA 45º SEGMENTADO ST EXTRAFLEX AL-13 CONAIRE D=200 | 0.043 | 27.96 | 1.20 |
| 3MTS912A004 | u | TE SIMPLE GALVA 90º SEGMENTADA ST EXTRAFLEX AL-13 CONAIRE D=200 | 0.009 | 43.26 | 0.39 |
| 3MRC12A009 | u | REDUCCION CONCENTRICA GALVA SEGMENTADO ST EXTRAFLEX AL-13 CONAIRE D=250/200 | 0.013 | 43.37 | 0.56 |
| CMEL004 | u | MANGUITO UNION GALVA SEGMENTADO JG VENT CONAIRE d=200 | 0.066 | 10.86 | 0.72 |
|  |  | Total |  |  | 38.86 |

**CCEFA013020025** Cond CONAIRE JG EXTRAFLEX AL-13 mm circular D=200 y 0,5 mm de espesor 25 pct fig simple pared helic
Precio: 41.34
Fabricación y suministro de conductos CONAIRE JG EXTRAFLEX AL de geometría circular, tipo simple pared helicoidal de acero galvanizado en caliente, calidad del acero DX51D+Z250/275, de 200 mm de diámetro y 0,5 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A004 | ml | TUBO HELICOIDAL GALVA ST EXTRAFLEX AL-13x3000 CONAIRE D=200 | 0.333 | 105.82 | 35.24 |
| 3MCO912A004 | u | CODO GALVA 90º SEGMENTADO ST EXTRAFLEX AL-13 CONAIRE D=200 | 0.03 | 41.88 | 1.26 |
| 3MCO412A004 | u | CODO GALVA 45º SEGMENTADO ST EXTRAFLEX AL-13 CONAIRE D=200 | 0.071 | 27.96 | 1.99 |
| 3MTS912A004 | u | TE SIMPLE GALVA 90º SEGMENTADA ST EXTRAFLEX AL-13 CONAIRE D=200 | 0.016 | 43.26 | 0.69 |
| 3MRC12A009 | u | REDUCCION CONCENTRICA GALVA SEGMENTADO ST EXTRAFLEX AL-13 CONAIRE D=250/200 | 0.022 | 43.37 | 0.95 |
| CMEL004 | u | MANGUITO UNION GALVA SEGMENTADO JG VENT CONAIRE d=200 | 0.111 | 10.86 | 1.21 |
|  |  | Total |  |  | 41.34 |

**CCEFA013020035** Cond CONAIRE JG EXTRAFLEX AL-13 mm circular D=200 y 0,5 mm de espesor 35 pct fig simple pared helic
Precio: 43.77
Fabricación y suministro de conductos CONAIRE JG EXTRAFLEX AL de geometría circular, tipo simple pared helicoidal de acero galvanizado en caliente, calidad del acero DX51D+Z250/275, de 200 mm de diámetro y 0,5 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A004 | ml | TUBO HELICOIDAL GALVA ST EXTRAFLEX AL-13x3000 CONAIRE D=200 | 0.333 | 105.82 | 35.24 |
| 3MCO912A004 | u | CODO GALVA 90º SEGMENTADO ST EXTRAFLEX AL-13 CONAIRE D=200 | 0.042 | 41.88 | 1.76 |
| 3MCO412A004 | u | CODO GALVA 45º SEGMENTADO ST EXTRAFLEX AL-13 CONAIRE D=200 | 0.1 | 27.96 | 2.80 |
| 3MTS912A004 | u | TE SIMPLE GALVA 90º SEGMENTADA ST EXTRAFLEX AL-13 CONAIRE D=200 | 0.022 | 43.26 | 0.95 |
| 3MRC12A009 | u | REDUCCION CONCENTRICA GALVA SEGMENTADO ST EXTRAFLEX AL-13 CONAIRE D=250/200 | 0.031 | 43.37 | 1.34 |
| CMEL004 | u | MANGUITO UNION GALVA SEGMENTADO JG VENT CONAIRE d=200 | 0.155 | 10.86 | 1.68 |
|  |  | Total |  |  | 43.77 |

**CCEFA013020045** Cond CONAIRE JG EXTRAFLEX AL-13 mm circular D=200 y 0,5 mm de espesor 45 pct fig simple pared helic
Precio: 46.17
Fabricación y suministro de conductos CONAIRE JG EXTRAFLEX AL de geometría circular, tipo simple pared helicoidal de acero galvanizado en caliente, calidad del acero DX51D+Z250/275, de 200 mm de diámetro y 0,5 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A004 | ml | TUBO HELICOIDAL GALVA ST EXTRAFLEX AL-13x3000 CONAIRE D=200 | 0.333 | 105.82 | 35.24 |
| 3MCO912A004 | u | CODO GALVA 90º SEGMENTADO ST EXTRAFLEX AL-13 CONAIRE D=200 | 0.054 | 41.88 | 2.26 |
| 3MCO412A004 | u | CODO GALVA 45º SEGMENTADO ST EXTRAFLEX AL-13 CONAIRE D=200 | 0.129 | 27.96 | 3.61 |
| 3MTS912A004 | u | TE SIMPLE GALVA 90º SEGMENTADA ST EXTRAFLEX AL-13 CONAIRE D=200 | 0.028 | 43.26 | 1.21 |
| 3MRC12A009 | u | REDUCCION CONCENTRICA GALVA SEGMENTADO ST EXTRAFLEX AL-13 CONAIRE D=250/200 | 0.039 | 43.37 | 1.69 |
| CMEL004 | u | MANGUITO UNION GALVA SEGMENTADO JG VENT CONAIRE d=200 | 0.199 | 10.86 | 2.16 |
|  |  | Total |  |  | 46.17 |

**CCEFA013020055** Cond CONAIRE JG EXTRAFLEX AL-13 mm circular D=200 y 0,5 mm de espesor 55 pct fig simple pared helic
Precio: 48.63
Fabricación y suministro de conductos CONAIRE JG EXTRAFLEX AL de geometría circular, tipo simple pared helicoidal de acero galvanizado en caliente, calidad del acero DX51D+Z250/275, de 200 mm de diámetro y 0,5 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A004 | ml | TUBO HELICOIDAL GALVA ST EXTRAFLEX AL-13x3000 CONAIRE D=200 | 0.333 | 105.82 | 35.24 |
| 3MCO912A004 | u | CODO GALVA 90º SEGMENTADO ST EXTRAFLEX AL-13 CONAIRE D=200 | 0.066 | 41.88 | 2.76 |
| 3MCO412A004 | u | CODO GALVA 45º SEGMENTADO ST EXTRAFLEX AL-13 CONAIRE D=200 | 0.157 | 27.96 | 4.39 |
| 3MTS912A004 | u | TE SIMPLE GALVA 90º SEGMENTADA ST EXTRAFLEX AL-13 CONAIRE D=200 | 0.035 | 43.26 | 1.51 |
| 3MRC12A009 | u | REDUCCION CONCENTRICA GALVA SEGMENTADO ST EXTRAFLEX AL-13 CONAIRE D=250/200 | 0.048 | 43.37 | 2.08 |
| CMEL004 | u | MANGUITO UNION GALVA SEGMENTADO JG VENT CONAIRE d=200 | 0.244 | 10.86 | 2.65 |
|  |  | Total |  |  | 48.63 |

###### XTRFLXA13250 EXTRAFLEX AL D=250 mm

**CCEFA013025015** Cond CONAIRE JG EXTRAFLEX AL-13 mm circular D=250 y 0,5 mm de espesor 15 pct fig simple pared helic
Precio: 46.61
Fabricación y suministro de conductos CONAIRE JG EXTRAFLEX AL de geometría circular, tipo simple pared helicoidal de acero galvanizado en caliente, calidad del acero DX51D+Z250/275, de 250 mm de diámetro y 0,5 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A005 | ml | TUBO HELICOIDAL GALVA ST EXTRAFLEX AL-13x3000 CONAIRE D=250 | 0.333 | 125.78 | 41.88 |
| 3MCO912A005 | u | CODO GALVA 90º SEGMENTADO ST EXTRAFLEX AL-13 CONAIRE D=250 | 0.018 | 61.33 | 1.10 |
| 3MCO412A005 | u | CODO GALVA 45º SEGMENTADO ST EXTRAFLEX AL-13 CONAIRE D=250 | 0.043 | 41.97 | 1.80 |
| 3MTS912A005 | u | TE SIMPLE GALVA 90º SEGMENTADA ST EXTRAFLEX AL-13 CONAIRE D=250 | 0.009 | 63.12 | 0.57 |
| 3MRC12A012 | u | REDUCCION CONCENTRICA GALVA SEGMENTADO ST EXTRAFLEX AL-13 CONAIRE D=300/250 | 0.013 | 52.77 | 0.69 |
| CMEL005 | u | MANGUITO UNION GALVA SEGMENTADO JG VENT CONAIRE d=250 | 0.066 | 8.71 | 0.57 |
|  |  | Total |  |  | 46.61 |

**CCEFA013025025** Cond CONAIRE JG EXTRAFLEX AL-13 mm circular D=250 y 0,5 mm de espesor 25 pct fig simple pared helic
Precio: 49.84
Fabricación y suministro de conductos CONAIRE JG EXTRAFLEX AL de geometría circular, tipo simple pared helicoidal de acero galvanizado en caliente, calidad del acero DX51D+Z250/275, de 250 mm de diámetro y 0,5 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A005 | ml | TUBO HELICOIDAL GALVA ST EXTRAFLEX AL-13x3000 CONAIRE D=250 | 0.333 | 125.78 | 41.88 |
| 3MCO912A005 | u | CODO GALVA 90º SEGMENTADO ST EXTRAFLEX AL-13 CONAIRE D=250 | 0.03 | 61.33 | 1.84 |
| 3MCO412A005 | u | CODO GALVA 45º SEGMENTADO ST EXTRAFLEX AL-13 CONAIRE D=250 | 0.071 | 41.97 | 2.98 |
| 3MTS912A005 | u | TE SIMPLE GALVA 90º SEGMENTADA ST EXTRAFLEX AL-13 CONAIRE D=250 | 0.016 | 63.12 | 1.01 |
| 3MRC12A012 | u | REDUCCION CONCENTRICA GALVA SEGMENTADO ST EXTRAFLEX AL-13 CONAIRE D=300/250 | 0.022 | 52.77 | 1.16 |
| CMEL005 | u | MANGUITO UNION GALVA SEGMENTADO JG VENT CONAIRE d=250 | 0.111 | 8.71 | 0.97 |
|  |  | Total |  |  | 49.84 |

**CCEFA013025035** Cond CONAIRE JG EXTRAFLEX AL-13 mm circular D=250 y 0,5 mm de espesor 35 pct fig simple pared helic
Precio: 53.04
Fabricación y suministro de conductos CONAIRE JG EXTRAFLEX AL de geometría circular, tipo simple pared helicoidal de acero galvanizado en caliente, calidad del acero DX51D+Z250/275, de 250 mm de diámetro y 0,5 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A005 | ml | TUBO HELICOIDAL GALVA ST EXTRAFLEX AL-13x3000 CONAIRE D=250 | 0.333 | 125.78 | 41.88 |
| 3MCO912A005 | u | CODO GALVA 90º SEGMENTADO ST EXTRAFLEX AL-13 CONAIRE D=250 | 0.042 | 61.33 | 2.58 |
| 3MCO412A005 | u | CODO GALVA 45º SEGMENTADO ST EXTRAFLEX AL-13 CONAIRE D=250 | 0.1 | 41.97 | 4.20 |
| 3MTS912A005 | u | TE SIMPLE GALVA 90º SEGMENTADA ST EXTRAFLEX AL-13 CONAIRE D=250 | 0.022 | 63.12 | 1.39 |
| 3MRC12A012 | u | REDUCCION CONCENTRICA GALVA SEGMENTADO ST EXTRAFLEX AL-13 CONAIRE D=300/250 | 0.031 | 52.77 | 1.64 |
| CMEL005 | u | MANGUITO UNION GALVA SEGMENTADO JG VENT CONAIRE d=250 | 0.155 | 8.71 | 1.35 |
|  |  | Total |  |  | 53.04 |

**CCEFA013025045** Cond CONAIRE JG EXTRAFLEX AL-13 mm circular D=250 y 0,5 mm de espesor 45 pct fig simple pared helic
Precio: 56.16
Fabricación y suministro de conductos CONAIRE JG EXTRAFLEX AL de geometría circular, tipo simple pared helicoidal de acero galvanizado en caliente, calidad del acero DX51D+Z250/275, de 250 mm de diámetro y 0,5 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A005 | ml | TUBO HELICOIDAL GALVA ST EXTRAFLEX AL-13x3000 CONAIRE D=250 | 0.333 | 125.78 | 41.88 |
| 3MCO912A005 | u | CODO GALVA 90º SEGMENTADO ST EXTRAFLEX AL-13 CONAIRE D=250 | 0.054 | 61.33 | 3.31 |
| 3MCO412A005 | u | CODO GALVA 45º SEGMENTADO ST EXTRAFLEX AL-13 CONAIRE D=250 | 0.129 | 41.97 | 5.41 |
| 3MTS912A005 | u | TE SIMPLE GALVA 90º SEGMENTADA ST EXTRAFLEX AL-13 CONAIRE D=250 | 0.028 | 63.12 | 1.77 |
| 3MRC12A012 | u | REDUCCION CONCENTRICA GALVA SEGMENTADO ST EXTRAFLEX AL-13 CONAIRE D=300/250 | 0.039 | 52.77 | 2.06 |
| CMEL005 | u | MANGUITO UNION GALVA SEGMENTADO JG VENT CONAIRE d=250 | 0.199 | 8.71 | 1.73 |
|  |  | Total |  |  | 56.16 |

**CCEFA013025055** Cond CONAIRE JG EXTRAFLEX AL-13 mm circular D=250 y 0,5 mm de espesor 55 pct fig simple pared helic
Precio: 59.39
Fabricación y suministro de conductos CONAIRE JG EXTRAFLEX AL de geometría circular, tipo simple pared helicoidal de acero galvanizado en caliente, calidad del acero DX51D+Z250/275, de 250 mm de diámetro y 0,5 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A005 | ml | TUBO HELICOIDAL GALVA ST EXTRAFLEX AL-13x3000 CONAIRE D=250 | 0.333 | 125.78 | 41.88 |
| 3MCO912A005 | u | CODO GALVA 90º SEGMENTADO ST EXTRAFLEX AL-13 CONAIRE D=250 | 0.066 | 61.33 | 4.05 |
| 3MCO412A005 | u | CODO GALVA 45º SEGMENTADO ST EXTRAFLEX AL-13 CONAIRE D=250 | 0.157 | 41.97 | 6.59 |
| 3MTS912A005 | u | TE SIMPLE GALVA 90º SEGMENTADA ST EXTRAFLEX AL-13 CONAIRE D=250 | 0.035 | 63.12 | 2.21 |
| 3MRC12A012 | u | REDUCCION CONCENTRICA GALVA SEGMENTADO ST EXTRAFLEX AL-13 CONAIRE D=300/250 | 0.048 | 52.77 | 2.53 |
| CMEL005 | u | MANGUITO UNION GALVA SEGMENTADO JG VENT CONAIRE d=250 | 0.244 | 8.71 | 2.13 |
|  |  | Total |  |  | 59.39 |

###### XTRFLXA13300 EXTRAFLEX AL D=300 mm

**CCEFA013030015** Cond CONAIRE JG EXTRAFLEX AL-13 mm circular D=300 y 0,5 mm de espesor 15 pct fig simple pared helic
Precio: 54.92
Fabricación y suministro de conductos CONAIRE JG EXTRAFLEX AL de geometría circular, tipo simple pared helicoidal de acero galvanizado en caliente, calidad del acero DX51D+Z250/275, de 300 mm de diámetro y 0,6 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A006 | ml | TUBO HELICOIDAL GALVA ST EXTRAFLEX AL-13x3000 CONAIRE D=300 | 0.333 | 148.34 | 49.40 |
| 3MCO912A006 | u | CODO GALVA 90º SEGMENTADO ST EXTRAFLEX AL-13 CONAIRE D=300 | 0.018 | 67.6 | 1.22 |
| 3MCO412A006 | u | CODO GALVA 45º SEGMENTADO ST EXTRAFLEX AL-13 CONAIRE D=300 | 0.043 | 45.25 | 1.95 |
| 3MTS912A006 | u | TE SIMPLE GALVA 90º SEGMENTADA ST EXTRAFLEX AL-13 CONAIRE D=300 | 0.009 | 65.73 | 0.59 |
| 3MRC12A016 | u | REDUCCION CONCENTRICA GALVA SEGMENTADO ST EXTRAFLEX AL-13 CONAIRE D=355/300 | 0.013 | 61.74 | 0.80 |
| CMEL006 | u | MANGUITO UNION GALVA SEGMENTADO JG VENT CONAIRE d=300 | 0.066 | 14.49 | 0.96 |
|  |  | Total |  |  | 54.92 |

**CCEFA013030025** Cond CONAIRE JG EXTRAFLEX AL-13 mm circular D=300 y 0,5 mm de espesor 25 pct fig simple pared helic
Precio: 58.66
Fabricación y suministro de conductos CONAIRE JG EXTRAFLEX AL de geometría circular, tipo simple pared helicoidal de acero galvanizado en caliente, calidad del acero DX51D+Z250/275, de 300 mm de diámetro y 0,6 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A006 | ml | TUBO HELICOIDAL GALVA ST EXTRAFLEX AL-13x3000 CONAIRE D=300 | 0.333 | 148.34 | 49.40 |
| 3MCO912A006 | u | CODO GALVA 90º SEGMENTADO ST EXTRAFLEX AL-13 CONAIRE D=300 | 0.03 | 67.6 | 2.03 |
| 3MCO412A006 | u | CODO GALVA 45º SEGMENTADO ST EXTRAFLEX AL-13 CONAIRE D=300 | 0.071 | 45.25 | 3.21 |
| 3MTS912A006 | u | TE SIMPLE GALVA 90º SEGMENTADA ST EXTRAFLEX AL-13 CONAIRE D=300 | 0.016 | 65.73 | 1.05 |
| 3MRC12A016 | u | REDUCCION CONCENTRICA GALVA SEGMENTADO ST EXTRAFLEX AL-13 CONAIRE D=355/300 | 0.022 | 61.74 | 1.36 |
| CMEL006 | u | MANGUITO UNION GALVA SEGMENTADO JG VENT CONAIRE d=300 | 0.111 | 14.49 | 1.61 |
|  |  | Total |  |  | 58.66 |

**CCEFA013030035** Cond CONAIRE JG EXTRAFLEX AL-13 mm circular D=300 y 0,5 mm de espesor 35 pct fig simple pared helic
Precio: 62.38
Fabricación y suministro de conductos CONAIRE JG EXTRAFLEX AL de geometría circular, tipo simple pared helicoidal de acero galvanizado en caliente, calidad del acero DX51D+Z250/275, de 300 mm de diámetro y 0,6 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A006 | ml | TUBO HELICOIDAL GALVA ST EXTRAFLEX AL-13x3000 CONAIRE D=300 | 0.333 | 148.34 | 49.40 |
| 3MCO912A006 | u | CODO GALVA 90º SEGMENTADO ST EXTRAFLEX AL-13 CONAIRE D=300 | 0.042 | 67.6 | 2.84 |
| 3MCO412A006 | u | CODO GALVA 45º SEGMENTADO ST EXTRAFLEX AL-13 CONAIRE D=300 | 0.1 | 45.25 | 4.53 |
| 3MTS912A006 | u | TE SIMPLE GALVA 90º SEGMENTADA ST EXTRAFLEX AL-13 CONAIRE D=300 | 0.022 | 65.73 | 1.45 |
| 3MRC12A016 | u | REDUCCION CONCENTRICA GALVA SEGMENTADO ST EXTRAFLEX AL-13 CONAIRE D=355/300 | 0.031 | 61.74 | 1.91 |
| CMEL006 | u | MANGUITO UNION GALVA SEGMENTADO JG VENT CONAIRE d=300 | 0.155 | 14.49 | 2.25 |
|  |  | Total |  |  | 62.38 |

**CCEFA013030045** Cond CONAIRE JG EXTRAFLEX AL-13 mm circular D=300 y 0,5 mm de espesor 45 pct fig simple pared helic
Precio: 66.02
Fabricación y suministro de conductos CONAIRE JG EXTRAFLEX AL de geometría circular, tipo simple pared helicoidal de acero galvanizado en caliente, calidad del acero DX51D+Z250/275, de 300 mm de diámetro y 0,6 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A006 | ml | TUBO HELICOIDAL GALVA ST EXTRAFLEX AL-13x3000 CONAIRE D=300 | 0.333 | 148.34 | 49.40 |
| 3MCO912A006 | u | CODO GALVA 90º SEGMENTADO ST EXTRAFLEX AL-13 CONAIRE D=300 | 0.054 | 67.6 | 3.65 |
| 3MCO412A006 | u | CODO GALVA 45º SEGMENTADO ST EXTRAFLEX AL-13 CONAIRE D=300 | 0.129 | 45.25 | 5.84 |
| 3MTS912A006 | u | TE SIMPLE GALVA 90º SEGMENTADA ST EXTRAFLEX AL-13 CONAIRE D=300 | 0.028 | 65.73 | 1.84 |
| 3MRC12A016 | u | REDUCCION CONCENTRICA GALVA SEGMENTADO ST EXTRAFLEX AL-13 CONAIRE D=355/300 | 0.039 | 61.74 | 2.41 |
| CMEL006 | u | MANGUITO UNION GALVA SEGMENTADO JG VENT CONAIRE d=300 | 0.199 | 14.49 | 2.88 |
|  |  | Total |  |  | 66.02 |

**CCEFA013030055** Cond CONAIRE JG EXTRAFLEX AL-13 mm circular D=300 y 0,5 mm de espesor 55 pct fig simple pared helic
Precio: 69.76
Fabricación y suministro de conductos CONAIRE JG EXTRAFLEX AL de geometría circular, tipo simple pared helicoidal de acero galvanizado en caliente, calidad del acero DX51D+Z250/275, de 300 mm de diámetro y 0,6 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A006 | ml | TUBO HELICOIDAL GALVA ST EXTRAFLEX AL-13x3000 CONAIRE D=300 | 0.333 | 148.34 | 49.40 |
| 3MCO912A006 | u | CODO GALVA 90º SEGMENTADO ST EXTRAFLEX AL-13 CONAIRE D=300 | 0.066 | 67.6 | 4.46 |
| 3MCO412A006 | u | CODO GALVA 45º SEGMENTADO ST EXTRAFLEX AL-13 CONAIRE D=300 | 0.157 | 45.25 | 7.10 |
| 3MTS912A006 | u | TE SIMPLE GALVA 90º SEGMENTADA ST EXTRAFLEX AL-13 CONAIRE D=300 | 0.035 | 65.73 | 2.30 |
| 3MRC12A016 | u | REDUCCION CONCENTRICA GALVA SEGMENTADO ST EXTRAFLEX AL-13 CONAIRE D=355/300 | 0.048 | 61.74 | 2.96 |
| CMEL006 | u | MANGUITO UNION GALVA SEGMENTADO JG VENT CONAIRE d=300 | 0.244 | 14.49 | 3.54 |
|  |  | Total |  |  | 69.76 |

###### XTRFLXA13355 EXTRAFLEX AL D=355 mm

**CCEFA013035515** Cond CONAIRE JG EXTRAFLEX AL-13 mm circular D=355 y 0,6 mm de espesor 15 pct fig simple pared helic
Precio: 68.3
Fabricación y suministro de conductos CONAIRE JG EXTRAFLEX AL de geometría circular, tipo simple pared helicoidal de acero galvanizado en caliente, calidad del acero DX51D+Z250/275, de 355 mm de diámetro y 0,6 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A007 | ml | TUBO HELICOIDAL GALVA ST EXTRAFLEX AL-13x3000 CONAIRE D=355 | 0.333 | 183.56 | 61.13 |
| 3MCO912A007 | u | CODO GALVA 90º SEGMENTADO ST EXTRAFLEX AL-13 CONAIRE D=355 | 0.018 | 92.62 | 1.67 |
| 3MCO412A007 | u | CODO GALVA 45º SEGMENTADO ST EXTRAFLEX AL-13 CONAIRE D=355 | 0.043 | 59.8 | 2.57 |
| 3MTS912A007 | u | TE SIMPLE GALVA 90º SEGMENTADA ST EXTRAFLEX AL-13 CONAIRE D=355 | 0.009 | 90.34 | 0.81 |
| 3MRC12A021 | u | REDUCCION CONCENTRICA GALVA SEGMENTADO ST EXTRAFLEX AL-13 CONAIRE D=400/355 | 0.013 | 78.93 | 1.03 |
| CMEL007 | u | MANGUITO UNION GALVA SEGMENTADO JG VENT CONAIRE d=355 | 0.066 | 16.47 | 1.09 |
|  |  | Total |  |  | 68.3 |

**CCEFA013035525** Cond CONAIRE JG EXTRAFLEX AL-13 mm circular D=355 y 0,6 mm de espesor 25 pct fig simple pared helic
Precio: 73.18
Fabricación y suministro de conductos CONAIRE JG EXTRAFLEX AL de geometría circular, tipo simple pared helicoidal de acero galvanizado en caliente, calidad del acero DX51D+Z250/275, de 355 mm de diámetro y 0,6 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A007 | ml | TUBO HELICOIDAL GALVA ST EXTRAFLEX AL-13x3000 CONAIRE D=355 | 0.333 | 183.56 | 61.13 |
| 3MCO912A007 | u | CODO GALVA 90º SEGMENTADO ST EXTRAFLEX AL-13 CONAIRE D=355 | 0.03 | 92.62 | 2.78 |
| 3MCO412A007 | u | CODO GALVA 45º SEGMENTADO ST EXTRAFLEX AL-13 CONAIRE D=355 | 0.071 | 59.8 | 4.25 |
| 3MTS912A007 | u | TE SIMPLE GALVA 90º SEGMENTADA ST EXTRAFLEX AL-13 CONAIRE D=355 | 0.016 | 90.34 | 1.45 |
| 3MRC12A021 | u | REDUCCION CONCENTRICA GALVA SEGMENTADO ST EXTRAFLEX AL-13 CONAIRE D=400/355 | 0.022 | 78.93 | 1.74 |
| CMEL007 | u | MANGUITO UNION GALVA SEGMENTADO JG VENT CONAIRE d=355 | 0.111 | 16.47 | 1.83 |
|  |  | Total |  |  | 73.18 |

**CCEFA013035535** Cond CONAIRE JG EXTRAFLEX AL-13 mm circular D=355 y 0,6 mm de espesor 35 pct fig simple pared helic
Precio: 77.99
Fabricación y suministro de conductos CONAIRE JG EXTRAFLEX AL de geometría circular, tipo simple pared helicoidal de acero galvanizado en caliente, calidad del acero DX51D+Z250/275, de 355 mm de diámetro y 0,6 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A007 | ml | TUBO HELICOIDAL GALVA ST EXTRAFLEX AL-13x3000 CONAIRE D=355 | 0.333 | 183.56 | 61.13 |
| 3MCO912A007 | u | CODO GALVA 90º SEGMENTADO ST EXTRAFLEX AL-13 CONAIRE D=355 | 0.042 | 92.62 | 3.89 |
| 3MCO412A007 | u | CODO GALVA 45º SEGMENTADO ST EXTRAFLEX AL-13 CONAIRE D=355 | 0.1 | 59.8 | 5.98 |
| 3MTS912A007 | u | TE SIMPLE GALVA 90º SEGMENTADA ST EXTRAFLEX AL-13 CONAIRE D=355 | 0.022 | 90.34 | 1.99 |
| 3MRC12A021 | u | REDUCCION CONCENTRICA GALVA SEGMENTADO ST EXTRAFLEX AL-13 CONAIRE D=400/355 | 0.031 | 78.93 | 2.45 |
| CMEL007 | u | MANGUITO UNION GALVA SEGMENTADO JG VENT CONAIRE d=355 | 0.155 | 16.47 | 2.55 |
|  |  | Total |  |  | 77.99 |

**CCEFA013035545** Cond CONAIRE JG EXTRAFLEX AL-13 mm circular D=355 y 0,6 mm de espesor 45 pct fig simple pared helic
Precio: 82.73
Fabricación y suministro de conductos CONAIRE JG EXTRAFLEX AL de geometría circular, tipo simple pared helicoidal de acero galvanizado en caliente, calidad del acero DX51D+Z250/275, de 355 mm de diámetro y 0,6 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A007 | ml | TUBO HELICOIDAL GALVA ST EXTRAFLEX AL-13x3000 CONAIRE D=355 | 0.333 | 183.56 | 61.13 |
| 3MCO912A007 | u | CODO GALVA 90º SEGMENTADO ST EXTRAFLEX AL-13 CONAIRE D=355 | 0.054 | 92.62 | 5.00 |
| 3MCO412A007 | u | CODO GALVA 45º SEGMENTADO ST EXTRAFLEX AL-13 CONAIRE D=355 | 0.129 | 59.8 | 7.71 |
| 3MTS912A007 | u | TE SIMPLE GALVA 90º SEGMENTADA ST EXTRAFLEX AL-13 CONAIRE D=355 | 0.028 | 90.34 | 2.53 |
| 3MRC12A021 | u | REDUCCION CONCENTRICA GALVA SEGMENTADO ST EXTRAFLEX AL-13 CONAIRE D=400/355 | 0.039 | 78.93 | 3.08 |
| CMEL007 | u | MANGUITO UNION GALVA SEGMENTADO JG VENT CONAIRE d=355 | 0.199 | 16.47 | 3.28 |
|  |  | Total |  |  | 82.73 |

**CCEFA013035555** Cond CONAIRE JG EXTRAFLEX AL-13 mm circular D=355 y 0,6 mm de espesor 55 pct fig simple pared helic
Precio: 87.6
Fabricación y suministro de conductos CONAIRE JG EXTRAFLEX AL de geometría circular, tipo simple pared helicoidal de acero galvanizado en caliente, calidad del acero DX51D+Z250/275, de 355 mm de diámetro y 0,6 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A007 | ml | TUBO HELICOIDAL GALVA ST EXTRAFLEX AL-13x3000 CONAIRE D=355 | 0.333 | 183.56 | 61.13 |
| 3MCO912A007 | u | CODO GALVA 90º SEGMENTADO ST EXTRAFLEX AL-13 CONAIRE D=355 | 0.066 | 92.62 | 6.11 |
| 3MCO412A007 | u | CODO GALVA 45º SEGMENTADO ST EXTRAFLEX AL-13 CONAIRE D=355 | 0.157 | 59.8 | 9.39 |
| 3MTS912A007 | u | TE SIMPLE GALVA 90º SEGMENTADA ST EXTRAFLEX AL-13 CONAIRE D=355 | 0.035 | 90.34 | 3.16 |
| 3MRC12A021 | u | REDUCCION CONCENTRICA GALVA SEGMENTADO ST EXTRAFLEX AL-13 CONAIRE D=400/355 | 0.048 | 78.93 | 3.79 |
| CMEL007 | u | MANGUITO UNION GALVA SEGMENTADO JG VENT CONAIRE d=355 | 0.244 | 16.47 | 4.02 |
|  |  | Total |  |  | 87.6 |

###### XTRFLXA13400 EXTRAFLEX AL D=400 mm

**CCEFA013040015** Cond CONAIRE JG EXTRAFLEX AL-13 mm circular D=400 y 0,6 mm de espesor 15 pct fig simple pared helic
Precio: 76.68
Fabricación y suministro de conductos CONAIRE JG EXTRAFLEX AL de geometría circular, tipo simple pared helicoidal de acero galvanizado en caliente, calidad del acero DX51D+Z250/275, de 400 mm de diámetro y 0,6 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A008 | ml | TUBO HELICOIDAL GALVA ST EXTRAFLEX AL-13x3000 CONAIRE D=400 | 0.333 | 204.89 | 68.23 |
| 3MCO912A008 | u | CODO GALVA 90º SEGMENTADO ST EXTRAFLEX AL-13 CONAIRE D=400 | 0.018 | 110.53 | 1.99 |
| 3MCO412A008 | u | CODO GALVA 45º SEGMENTADO ST EXTRAFLEX AL-13 CONAIRE D=400 | 0.043 | 70.67 | 3.04 |
| 3MTS912A008 | u | TE SIMPLE GALVA 90º SEGMENTADA ST EXTRAFLEX AL-13 CONAIRE D=400 | 0.009 | 109.92 | 0.99 |
| 3MRC12A027 | u | REDUCCION CONCENTRICA GALVA SEGMENTADO ST EXTRAFLEX AL-13 CONAIRE D=450/400 | 0.013 | 89.18 | 1.16 |
| CMEL008 | u | MANGUITO UNION GALVA SEGMENTADO JG VENT CONAIRE d=400 | 0.066 | 19.2 | 1.27 |
|  |  | Total |  |  | 76.68 |

**CCEFA013040025** Cond CONAIRE JG EXTRAFLEX AL-13 mm circular D=400 y 0,6 mm de espesor 25 pct fig simple pared helic
Precio: 82.42
Fabricación y suministro de conductos CONAIRE JG EXTRAFLEX AL de geometría circular, tipo simple pared helicoidal de acero galvanizado en caliente, calidad del acero DX51D+Z250/275, de 400 mm de diámetro y 0,6 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A008 | ml | TUBO HELICOIDAL GALVA ST EXTRAFLEX AL-13x3000 CONAIRE D=400 | 0.333 | 204.89 | 68.23 |
| 3MCO912A008 | u | CODO GALVA 90º SEGMENTADO ST EXTRAFLEX AL-13 CONAIRE D=400 | 0.03 | 110.53 | 3.32 |
| 3MCO412A008 | u | CODO GALVA 45º SEGMENTADO ST EXTRAFLEX AL-13 CONAIRE D=400 | 0.071 | 70.67 | 5.02 |
| 3MTS912A008 | u | TE SIMPLE GALVA 90º SEGMENTADA ST EXTRAFLEX AL-13 CONAIRE D=400 | 0.016 | 109.92 | 1.76 |
| 3MRC12A027 | u | REDUCCION CONCENTRICA GALVA SEGMENTADO ST EXTRAFLEX AL-13 CONAIRE D=450/400 | 0.022 | 89.18 | 1.96 |
| CMEL008 | u | MANGUITO UNION GALVA SEGMENTADO JG VENT CONAIRE d=400 | 0.111 | 19.2 | 2.13 |
|  |  | Total |  |  | 82.42 |

**CCEFA013040035** Cond CONAIRE JG EXTRAFLEX AL-13 mm circular D=400 y 0,6 mm de espesor 35 pct fig simple pared helic
Precio: 88.1
Fabricación y suministro de conductos CONAIRE JG EXTRAFLEX AL de geometría circular, tipo simple pared helicoidal de acero galvanizado en caliente, calidad del acero DX51D+Z250/275, de 400 mm de diámetro y 0,6 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A008 | ml | TUBO HELICOIDAL GALVA ST EXTRAFLEX AL-13x3000 CONAIRE D=400 | 0.333 | 204.89 | 68.23 |
| 3MCO912A008 | u | CODO GALVA 90º SEGMENTADO ST EXTRAFLEX AL-13 CONAIRE D=400 | 0.042 | 110.53 | 4.64 |
| 3MCO412A008 | u | CODO GALVA 45º SEGMENTADO ST EXTRAFLEX AL-13 CONAIRE D=400 | 0.1 | 70.67 | 7.07 |
| 3MTS912A008 | u | TE SIMPLE GALVA 90º SEGMENTADA ST EXTRAFLEX AL-13 CONAIRE D=400 | 0.022 | 109.92 | 2.42 |
| 3MRC12A027 | u | REDUCCION CONCENTRICA GALVA SEGMENTADO ST EXTRAFLEX AL-13 CONAIRE D=450/400 | 0.031 | 89.18 | 2.76 |
| CMEL008 | u | MANGUITO UNION GALVA SEGMENTADO JG VENT CONAIRE d=400 | 0.155 | 19.2 | 2.98 |
|  |  | Total |  |  | 88.1 |

**CCEFA013040045** Cond CONAIRE JG EXTRAFLEX AL-13 mm circular D=400 y 0,6 mm de espesor 45 pct fig simple pared helic
Precio: 93.7
Fabricación y suministro de conductos CONAIRE JG EXTRAFLEX AL de geometría circular, tipo simple pared helicoidal de acero galvanizado en caliente, calidad del acero DX51D+Z250/275, de 400 mm de diámetro y 0,6 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A008 | ml | TUBO HELICOIDAL GALVA ST EXTRAFLEX AL-13x3000 CONAIRE D=400 | 0.333 | 204.89 | 68.23 |
| 3MCO912A008 | u | CODO GALVA 90º SEGMENTADO ST EXTRAFLEX AL-13 CONAIRE D=400 | 0.054 | 110.53 | 5.97 |
| 3MCO412A008 | u | CODO GALVA 45º SEGMENTADO ST EXTRAFLEX AL-13 CONAIRE D=400 | 0.129 | 70.67 | 9.12 |
| 3MTS912A008 | u | TE SIMPLE GALVA 90º SEGMENTADA ST EXTRAFLEX AL-13 CONAIRE D=400 | 0.028 | 109.92 | 3.08 |
| 3MRC12A027 | u | REDUCCION CONCENTRICA GALVA SEGMENTADO ST EXTRAFLEX AL-13 CONAIRE D=450/400 | 0.039 | 89.18 | 3.48 |
| CMEL008 | u | MANGUITO UNION GALVA SEGMENTADO JG VENT CONAIRE d=400 | 0.199 | 19.2 | 3.82 |
|  |  | Total |  |  | 93.7 |

**CCEFA013040055** Cond CONAIRE JG EXTRAFLEX AL-13 mm circular D=400 y 0,6 mm de espesor 55 pct fig simple pared helic
Precio: 99.43
Fabricación y suministro de conductos CONAIRE JG EXTRAFLEX AL de geometría circular, tipo simple pared helicoidal de acero galvanizado en caliente, calidad del acero DX51D+Z250/275, de 400 mm de diámetro y 0,6 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A008 | ml | TUBO HELICOIDAL GALVA ST EXTRAFLEX AL-13x3000 CONAIRE D=400 | 0.333 | 204.89 | 68.23 |
| 3MCO912A008 | u | CODO GALVA 90º SEGMENTADO ST EXTRAFLEX AL-13 CONAIRE D=400 | 0.066 | 110.53 | 7.29 |
| 3MCO412A008 | u | CODO GALVA 45º SEGMENTADO ST EXTRAFLEX AL-13 CONAIRE D=400 | 0.157 | 70.67 | 11.10 |
| 3MTS912A008 | u | TE SIMPLE GALVA 90º SEGMENTADA ST EXTRAFLEX AL-13 CONAIRE D=400 | 0.035 | 109.92 | 3.85 |
| 3MRC12A027 | u | REDUCCION CONCENTRICA GALVA SEGMENTADO ST EXTRAFLEX AL-13 CONAIRE D=450/400 | 0.048 | 89.18 | 4.28 |
| CMEL008 | u | MANGUITO UNION GALVA SEGMENTADO JG VENT CONAIRE d=400 | 0.244 | 19.2 | 4.68 |
|  |  | Total |  |  | 99.43 |

###### XTRFLXA13450 EXTRAFLEX AL D=450 mm

**CCEFA013045015** Cond CONAIRE JG EXTRAFLEX AL-13 mm circular D=450 y 0,6 mm de espesor 15 pct fig simple pared helic
Precio: 85.88
Fabricación y suministro de conductos CONAIRE JG EXTRAFLEX AL de geometría circular, tipo simple pared helicoidal de acero galvanizado en caliente, calidad del acero DX51D+Z250/275, de 450 mm de diámetro y 0,6 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A009 | ml | TUBO HELICOIDAL GALVA ST EXTRAFLEX AL-13x3000 CONAIRE D=450 | 0.333 | 228.71 | 76.16 |
| 3MCO912A009 | u | CODO GALVA 90º SEGMENTADO ST EXTRAFLEX AL-13 CONAIRE D=450 | 0.018 | 130.33 | 2.35 |
| 3MCO412A009 | u | CODO GALVA 45º SEGMENTADO ST EXTRAFLEX AL-13 CONAIRE D=450 | 0.043 | 81.75 | 3.52 |
| 3MTS912A009 | u | TE SIMPLE GALVA 90º SEGMENTADA ST EXTRAFLEX AL-13 CONAIRE D=450 | 0.009 | 120.26 | 1.08 |
| 3MRC12A033 | u | REDUCCION CONCENTRICA GALVA SEGMENTADO ST EXTRAFLEX AL-13 CONAIRE D=500/450 | 0.013 | 107.91 | 1.40 |
| CMEL009 | u | MANGUITO UNION GALVA SEGMENTADO JG VENT CONAIRE d=450 | 0.066 | 20.75 | 1.37 |
|  |  | Total |  |  | 85.88 |

**CCEFA013045025** Cond CONAIRE JG EXTRAFLEX AL-13 mm circular D=450 y 0,6 mm de espesor 25 pct fig simple pared helic
Precio: 92.46
Fabricación y suministro de conductos CONAIRE JG EXTRAFLEX AL de geometría circular, tipo simple pared helicoidal de acero galvanizado en caliente, calidad del acero DX51D+Z250/275, de 450 mm de diámetro y 0,6 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A009 | ml | TUBO HELICOIDAL GALVA ST EXTRAFLEX AL-13x3000 CONAIRE D=450 | 0.333 | 228.71 | 76.16 |
| 3MCO912A009 | u | CODO GALVA 90º SEGMENTADO ST EXTRAFLEX AL-13 CONAIRE D=450 | 0.03 | 130.33 | 3.91 |
| 3MCO412A009 | u | CODO GALVA 45º SEGMENTADO ST EXTRAFLEX AL-13 CONAIRE D=450 | 0.071 | 81.75 | 5.80 |
| 3MTS912A009 | u | TE SIMPLE GALVA 90º SEGMENTADA ST EXTRAFLEX AL-13 CONAIRE D=450 | 0.016 | 120.26 | 1.92 |
| 3MRC12A033 | u | REDUCCION CONCENTRICA GALVA SEGMENTADO ST EXTRAFLEX AL-13 CONAIRE D=500/450 | 0.022 | 107.91 | 2.37 |
| CMEL009 | u | MANGUITO UNION GALVA SEGMENTADO JG VENT CONAIRE d=450 | 0.111 | 20.75 | 2.30 |
|  |  | Total |  |  | 92.46 |

**CCEFA013045035** Cond CONAIRE JG EXTRAFLEX AL-13 mm circular D=450 y 0,6 mm de espesor 35 pct fig simple pared helic
Precio: 99.03
Fabricación y suministro de conductos CONAIRE JG EXTRAFLEX AL de geometría circular, tipo simple pared helicoidal de acero galvanizado en caliente, calidad del acero DX51D+Z250/275, de 450 mm de diámetro y 0,6 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A009 | ml | TUBO HELICOIDAL GALVA ST EXTRAFLEX AL-13x3000 CONAIRE D=450 | 0.333 | 228.71 | 76.16 |
| 3MCO912A009 | u | CODO GALVA 90º SEGMENTADO ST EXTRAFLEX AL-13 CONAIRE D=450 | 0.042 | 130.33 | 5.47 |
| 3MCO412A009 | u | CODO GALVA 45º SEGMENTADO ST EXTRAFLEX AL-13 CONAIRE D=450 | 0.1 | 81.75 | 8.18 |
| 3MTS912A009 | u | TE SIMPLE GALVA 90º SEGMENTADA ST EXTRAFLEX AL-13 CONAIRE D=450 | 0.022 | 120.26 | 2.65 |
| 3MRC12A033 | u | REDUCCION CONCENTRICA GALVA SEGMENTADO ST EXTRAFLEX AL-13 CONAIRE D=500/450 | 0.031 | 107.91 | 3.35 |
| CMEL009 | u | MANGUITO UNION GALVA SEGMENTADO JG VENT CONAIRE d=450 | 0.155 | 20.75 | 3.22 |
|  |  | Total |  |  | 99.03 |

**CCEFA013045045** Cond CONAIRE JG EXTRAFLEX AL-13 mm circular D=450 y 0,6 mm de espesor 45 pct fig simple pared helic
Precio: 105.46
Fabricación y suministro de conductos CONAIRE JG EXTRAFLEX AL de geometría circular, tipo simple pared helicoidal de acero galvanizado en caliente, calidad del acero DX51D+Z250/275, de 450 mm de diámetro y 0,6 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A009 | ml | TUBO HELICOIDAL GALVA ST EXTRAFLEX AL-13x3000 CONAIRE D=450 | 0.333 | 228.71 | 76.16 |
| 3MCO912A009 | u | CODO GALVA 90º SEGMENTADO ST EXTRAFLEX AL-13 CONAIRE D=450 | 0.054 | 130.33 | 7.04 |
| 3MCO412A009 | u | CODO GALVA 45º SEGMENTADO ST EXTRAFLEX AL-13 CONAIRE D=450 | 0.129 | 81.75 | 10.55 |
| 3MTS912A009 | u | TE SIMPLE GALVA 90º SEGMENTADA ST EXTRAFLEX AL-13 CONAIRE D=450 | 0.028 | 120.26 | 3.37 |
| 3MRC12A033 | u | REDUCCION CONCENTRICA GALVA SEGMENTADO ST EXTRAFLEX AL-13 CONAIRE D=500/450 | 0.039 | 107.91 | 4.21 |
| CMEL009 | u | MANGUITO UNION GALVA SEGMENTADO JG VENT CONAIRE d=450 | 0.199 | 20.75 | 4.13 |
|  |  | Total |  |  | 105.46 |

**CCEFA013045055** Cond CONAIRE JG EXTRAFLEX AL-13 mm circular D=450 y 0,6 mm de espesor 55 pct fig simple pared helic
Precio: 112.04
Fabricación y suministro de conductos CONAIRE JG EXTRAFLEX AL de geometría circular, tipo simple pared helicoidal de acero galvanizado en caliente, calidad del acero DX51D+Z250/275, de 450 mm de diámetro y 0,6 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A009 | ml | TUBO HELICOIDAL GALVA ST EXTRAFLEX AL-13x3000 CONAIRE D=450 | 0.333 | 228.71 | 76.16 |
| 3MCO912A009 | u | CODO GALVA 90º SEGMENTADO ST EXTRAFLEX AL-13 CONAIRE D=450 | 0.066 | 130.33 | 8.60 |
| 3MCO412A009 | u | CODO GALVA 45º SEGMENTADO ST EXTRAFLEX AL-13 CONAIRE D=450 | 0.157 | 81.75 | 12.83 |
| 3MTS912A009 | u | TE SIMPLE GALVA 90º SEGMENTADA ST EXTRAFLEX AL-13 CONAIRE D=450 | 0.035 | 120.26 | 4.21 |
| 3MRC12A033 | u | REDUCCION CONCENTRICA GALVA SEGMENTADO ST EXTRAFLEX AL-13 CONAIRE D=500/450 | 0.048 | 107.91 | 5.18 |
| CMEL009 | u | MANGUITO UNION GALVA SEGMENTADO JG VENT CONAIRE d=450 | 0.244 | 20.75 | 5.06 |
|  |  | Total |  |  | 112.04 |

###### XTRFLXA13500 EXTRAFLEX AL D=500 mm

**CCEFA013050015** Cond CONAIRE JG EXTRAFLEX AL-13 mm circular D=500 y 0,7 mm de espesor 15 pct fig simple pared helic
Precio: 102.18
Fabricación y suministro de conductos CONAIRE JG EXTRAFLEX AL de geometría circular, tipo simple pared helicoidal de acero galvanizado en caliente, calidad del acero DX51D+Z250/275, de 500 mm de diámetro y 0,7 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A010 | ml | TUBO HELICOIDAL GALVA ST EXTRAFLEX AL-13x3000 CONAIRE D=500 | 0.333 | 270.51 | 90.08 |
| 3MCO912A010 | u | CODO GALVA 90º SEGMENTADO ST EXTRAFLEX AL-13 CONAIRE D=500 | 0.018 | 170.34 | 3.07 |
| 3MCO412A010 | u | CODO GALVA 45º SEGMENTADO ST EXTRAFLEX AL-13 CONAIRE D=500 | 0.043 | 101.02 | 4.34 |
| 3MTS912A010 | u | TE SIMPLE GALVA 90º SEGMENTADA ST EXTRAFLEX AL-13 CONAIRE D=500 | 0.009 | 159.31 | 1.43 |
| 3MRC12A040 | u | REDUCCION CONCENTRICA GALVA SEGMENTADO ST EXTRAFLEX AL-13 CONAIRE D=560/500 | 0.013 | 133.3 | 1.73 |
| CMEL010 | u | MANGUITO UNION GALVA SEGMENTADO JG VENT CONAIRE d=500 | 0.066 | 23.22 | 1.53 |
|  |  | Total |  |  | 102.18 |

**CCEFA013050025** Cond CONAIRE JG EXTRAFLEX AL-13 mm circular D=500 y 0,7 mm de espesor 25 pct fig simple pared helic
Precio: 110.42
Fabricación y suministro de conductos CONAIRE JG EXTRAFLEX AL de geometría circular, tipo simple pared helicoidal de acero galvanizado en caliente, calidad del acero DX51D+Z250/275, de 500 mm de diámetro y 0,7 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A010 | ml | TUBO HELICOIDAL GALVA ST EXTRAFLEX AL-13x3000 CONAIRE D=500 | 0.333 | 270.51 | 90.08 |
| 3MCO912A010 | u | CODO GALVA 90º SEGMENTADO ST EXTRAFLEX AL-13 CONAIRE D=500 | 0.03 | 170.34 | 5.11 |
| 3MCO412A010 | u | CODO GALVA 45º SEGMENTADO ST EXTRAFLEX AL-13 CONAIRE D=500 | 0.071 | 101.02 | 7.17 |
| 3MTS912A010 | u | TE SIMPLE GALVA 90º SEGMENTADA ST EXTRAFLEX AL-13 CONAIRE D=500 | 0.016 | 159.31 | 2.55 |
| 3MRC12A040 | u | REDUCCION CONCENTRICA GALVA SEGMENTADO ST EXTRAFLEX AL-13 CONAIRE D=560/500 | 0.022 | 133.3 | 2.93 |
| CMEL010 | u | MANGUITO UNION GALVA SEGMENTADO JG VENT CONAIRE d=500 | 0.111 | 23.22 | 2.58 |
|  |  | Total |  |  | 110.42 |

**CCEFA013050035** Cond CONAIRE JG EXTRAFLEX AL-13 mm circular D=500 y 0,7 mm de espesor 35 pct fig simple pared helic
Precio: 118.56
Fabricación y suministro de conductos CONAIRE JG EXTRAFLEX AL de geometría circular, tipo simple pared helicoidal de acero galvanizado en caliente, calidad del acero DX51D+Z250/275, de 500 mm de diámetro y 0,7 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A010 | ml | TUBO HELICOIDAL GALVA ST EXTRAFLEX AL-13x3000 CONAIRE D=500 | 0.333 | 270.51 | 90.08 |
| 3MCO912A010 | u | CODO GALVA 90º SEGMENTADO ST EXTRAFLEX AL-13 CONAIRE D=500 | 0.042 | 170.34 | 7.15 |
| 3MCO412A010 | u | CODO GALVA 45º SEGMENTADO ST EXTRAFLEX AL-13 CONAIRE D=500 | 0.1 | 101.02 | 10.10 |
| 3MTS912A010 | u | TE SIMPLE GALVA 90º SEGMENTADA ST EXTRAFLEX AL-13 CONAIRE D=500 | 0.022 | 159.31 | 3.50 |
| 3MRC12A040 | u | REDUCCION CONCENTRICA GALVA SEGMENTADO ST EXTRAFLEX AL-13 CONAIRE D=560/500 | 0.031 | 133.3 | 4.13 |
| CMEL010 | u | MANGUITO UNION GALVA SEGMENTADO JG VENT CONAIRE d=500 | 0.155 | 23.22 | 3.60 |
|  |  | Total |  |  | 118.56 |

**CCEFA013050045** Cond CONAIRE JG EXTRAFLEX AL-13 mm circular D=500 y 0,7 mm de espesor 45 pct fig simple pared helic
Precio: 126.59
Fabricación y suministro de conductos CONAIRE JG EXTRAFLEX AL de geometría circular, tipo simple pared helicoidal de acero galvanizado en caliente, calidad del acero DX51D+Z250/275, de 500 mm de diámetro y 0,7 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A010 | ml | TUBO HELICOIDAL GALVA ST EXTRAFLEX AL-13x3000 CONAIRE D=500 | 0.333 | 270.51 | 90.08 |
| 3MCO912A010 | u | CODO GALVA 90º SEGMENTADO ST EXTRAFLEX AL-13 CONAIRE D=500 | 0.054 | 170.34 | 9.20 |
| 3MCO412A010 | u | CODO GALVA 45º SEGMENTADO ST EXTRAFLEX AL-13 CONAIRE D=500 | 0.129 | 101.02 | 13.03 |
| 3MTS912A010 | u | TE SIMPLE GALVA 90º SEGMENTADA ST EXTRAFLEX AL-13 CONAIRE D=500 | 0.028 | 159.31 | 4.46 |
| 3MRC12A040 | u | REDUCCION CONCENTRICA GALVA SEGMENTADO ST EXTRAFLEX AL-13 CONAIRE D=560/500 | 0.039 | 133.3 | 5.20 |
| CMEL010 | u | MANGUITO UNION GALVA SEGMENTADO JG VENT CONAIRE d=500 | 0.199 | 23.22 | 4.62 |
|  |  | Total |  |  | 126.59 |

**CCEFA013050055** Cond CONAIRE JG EXTRAFLEX AL-13 mm circular D=500 y 0,7 mm de espesor 55 pct fig simple pared helic
Precio: 134.83
Fabricación y suministro de conductos CONAIRE JG EXTRAFLEX AL de geometría circular, tipo simple pared helicoidal de acero galvanizado en caliente, calidad del acero DX51D+Z250/275, de 500 mm de diámetro y 0,7 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A010 | ml | TUBO HELICOIDAL GALVA ST EXTRAFLEX AL-13x3000 CONAIRE D=500 | 0.333 | 270.51 | 90.08 |
| 3MCO912A010 | u | CODO GALVA 90º SEGMENTADO ST EXTRAFLEX AL-13 CONAIRE D=500 | 0.066 | 170.34 | 11.24 |
| 3MCO412A010 | u | CODO GALVA 45º SEGMENTADO ST EXTRAFLEX AL-13 CONAIRE D=500 | 0.157 | 101.02 | 15.86 |
| 3MTS912A010 | u | TE SIMPLE GALVA 90º SEGMENTADA ST EXTRAFLEX AL-13 CONAIRE D=500 | 0.035 | 159.31 | 5.58 |
| 3MRC12A040 | u | REDUCCION CONCENTRICA GALVA SEGMENTADO ST EXTRAFLEX AL-13 CONAIRE D=560/500 | 0.048 | 133.3 | 6.40 |
| CMEL010 | u | MANGUITO UNION GALVA SEGMENTADO JG VENT CONAIRE d=500 | 0.244 | 23.22 | 5.67 |
|  |  | Total |  |  | 134.83 |

###### XTRFLXA13560 EXTRAFLEX AL D=560 mm

**CCEFA013056015** Cond CONAIRE JG EXTRAFLEX AL-13 mm circular D=560 y 0,7 mm de espesor 15 pct fig simple pared helic
Precio: 114.31
Fabricación y suministro de conductos CONAIRE JG EXTRAFLEX AL de geometría circular, tipo simple pared helicoidal de acero galvanizado en caliente, calidad del acero DX51D+Z250/275, de 560 mm de diámetro y 0,7 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A011 | ml | TUBO HELICOIDAL GALVA ST EXTRAFLEX AL-13x3000 CONAIRE D=560 | 0.333 | 301.25 | 100.32 |
| 3MCO912A011 | u | CODO GALVA 90º SEGMENTADO ST EXTRAFLEX AL-13 CONAIRE D=560 | 0.018 | 198.32 | 3.57 |
| 3MCO412A011 | u | CODO GALVA 45º SEGMENTADO ST EXTRAFLEX AL-13 CONAIRE D=560 | 0.043 | 119.22 | 5.13 |
| 3MTS912A011 | u | TE SIMPLE GALVA 90º SEGMENTADA ST EXTRAFLEX AL-13 CONAIRE D=560 | 0.009 | 187.82 | 1.69 |
| 3MRC12A048 | u | REDUCCION CONCENTRICA GALVA SEGMENTADO ST EXTRAFLEX AL-13 CONAIRE D=600/560 | 0.013 | 143.74 | 1.87 |
| CMEL011 | u | MANGUITO UNION GALVA SEGMENTADO JG VENT CONAIRE d=560 | 0.066 | 26.27 | 1.73 |
|  |  | Total |  |  | 114.31 |

**CCEFA013056025** Cond CONAIRE JG EXTRAFLEX AL-13 mm circular D=560 y 0,7 mm de espesor 25 pct fig simple pared helic
Precio: 114.31
Fabricación y suministro de conductos CONAIRE JG EXTRAFLEX AL de geometría circular, tipo simple pared helicoidal de acero galvanizado en caliente, calidad del acero DX51D+Z250/275, de 560 mm de diámetro y 0,7 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A011 | ml | TUBO HELICOIDAL GALVA ST EXTRAFLEX AL-13x3000 CONAIRE D=560 | 0.333 | 301.25 | 100.32 |
| 3MCO912A011 | u | CODO GALVA 90º SEGMENTADO ST EXTRAFLEX AL-13 CONAIRE D=560 | 0.018 | 198.32 | 3.57 |
| 3MCO412A011 | u | CODO GALVA 45º SEGMENTADO ST EXTRAFLEX AL-13 CONAIRE D=560 | 0.043 | 119.22 | 5.13 |
| 3MTS912A011 | u | TE SIMPLE GALVA 90º SEGMENTADA ST EXTRAFLEX AL-13 CONAIRE D=560 | 0.009 | 187.82 | 1.69 |
| 3MRC12A048 | u | REDUCCION CONCENTRICA GALVA SEGMENTADO ST EXTRAFLEX AL-13 CONAIRE D=600/560 | 0.013 | 143.74 | 1.87 |
| CMEL011 | u | MANGUITO UNION GALVA SEGMENTADO JG VENT CONAIRE d=560 | 0.066 | 26.27 | 1.73 |
|  |  | Total |  |  | 114.31 |

**CCEFA013056035** Cond CONAIRE JG EXTRAFLEX AL-13 mm circular D=560 y 0,7 mm de espesor 35 pct fig simple pared helic
Precio: 114.31
Fabricación y suministro de conductos CONAIRE JG EXTRAFLEX AL de geometría circular, tipo simple pared helicoidal de acero galvanizado en caliente, calidad del acero DX51D+Z250/275, de 560 mm de diámetro y 0,7 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A011 | ml | TUBO HELICOIDAL GALVA ST EXTRAFLEX AL-13x3000 CONAIRE D=560 | 0.333 | 301.25 | 100.32 |
| 3MCO912A011 | u | CODO GALVA 90º SEGMENTADO ST EXTRAFLEX AL-13 CONAIRE D=560 | 0.018 | 198.32 | 3.57 |
| 3MCO412A011 | u | CODO GALVA 45º SEGMENTADO ST EXTRAFLEX AL-13 CONAIRE D=560 | 0.043 | 119.22 | 5.13 |
| 3MTS912A011 | u | TE SIMPLE GALVA 90º SEGMENTADA ST EXTRAFLEX AL-13 CONAIRE D=560 | 0.009 | 187.82 | 1.69 |
| 3MRC12A048 | u | REDUCCION CONCENTRICA GALVA SEGMENTADO ST EXTRAFLEX AL-13 CONAIRE D=600/560 | 0.013 | 143.74 | 1.87 |
| CMEL011 | u | MANGUITO UNION GALVA SEGMENTADO JG VENT CONAIRE d=560 | 0.066 | 26.27 | 1.73 |
|  |  | Total |  |  | 114.31 |

**CCEFA013056045** Cond CONAIRE JG EXTRAFLEX AL-13 mm circular D=560 y 0,7 mm de espesor 45 pct fig simple pared helic
Precio: 114.31
Fabricación y suministro de conductos CONAIRE JG EXTRAFLEX AL de geometría circular, tipo simple pared helicoidal de acero galvanizado en caliente, calidad del acero DX51D+Z250/275, de 560 mm de diámetro y 0,7 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A011 | ml | TUBO HELICOIDAL GALVA ST EXTRAFLEX AL-13x3000 CONAIRE D=560 | 0.333 | 301.25 | 100.32 |
| 3MCO912A011 | u | CODO GALVA 90º SEGMENTADO ST EXTRAFLEX AL-13 CONAIRE D=560 | 0.018 | 198.32 | 3.57 |
| 3MCO412A011 | u | CODO GALVA 45º SEGMENTADO ST EXTRAFLEX AL-13 CONAIRE D=560 | 0.043 | 119.22 | 5.13 |
| 3MTS912A011 | u | TE SIMPLE GALVA 90º SEGMENTADA ST EXTRAFLEX AL-13 CONAIRE D=560 | 0.009 | 187.82 | 1.69 |
| 3MRC12A048 | u | REDUCCION CONCENTRICA GALVA SEGMENTADO ST EXTRAFLEX AL-13 CONAIRE D=600/560 | 0.013 | 143.74 | 1.87 |
| CMEL011 | u | MANGUITO UNION GALVA SEGMENTADO JG VENT CONAIRE d=560 | 0.066 | 26.27 | 1.73 |
|  |  | Total |  |  | 114.31 |

**CCEFA013056055** Cond CONAIRE JG EXTRAFLEX AL-13 mm circular D=560 y 0,7 mm de espesor 55 pct fig simple pared helic
Precio: 114.31
Fabricación y suministro de conductos CONAIRE JG EXTRAFLEX AL de geometría circular, tipo simple pared helicoidal de acero galvanizado en caliente, calidad del acero DX51D+Z250/275, de 560 mm de diámetro y 0,7 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A011 | ml | TUBO HELICOIDAL GALVA ST EXTRAFLEX AL-13x3000 CONAIRE D=560 | 0.333 | 301.25 | 100.32 |
| 3MCO912A011 | u | CODO GALVA 90º SEGMENTADO ST EXTRAFLEX AL-13 CONAIRE D=560 | 0.018 | 198.32 | 3.57 |
| 3MCO412A011 | u | CODO GALVA 45º SEGMENTADO ST EXTRAFLEX AL-13 CONAIRE D=560 | 0.043 | 119.22 | 5.13 |
| 3MTS912A011 | u | TE SIMPLE GALVA 90º SEGMENTADA ST EXTRAFLEX AL-13 CONAIRE D=560 | 0.009 | 187.82 | 1.69 |
| 3MRC12A048 | u | REDUCCION CONCENTRICA GALVA SEGMENTADO ST EXTRAFLEX AL-13 CONAIRE D=600/560 | 0.013 | 143.74 | 1.87 |
| CMEL011 | u | MANGUITO UNION GALVA SEGMENTADO JG VENT CONAIRE d=560 | 0.066 | 26.27 | 1.73 |
|  |  | Total |  |  | 114.31 |

###### XTRFLXA13600 EXTRAFLEX AL D=600 mm

**CCEFA013060015** Cond CONAIRE JG EXTRAFLEX AL-13 mm circular D=600 y 0,7 mm de espesor 15 pct fig simple pared helic
Precio: 123.47
Fabricación y suministro de conductos CONAIRE JG EXTRAFLEX AL de geometría circular, tipo simple pared helicoidal de acero galvanizado en caliente, calidad del acero DX51D+Z250/275, de 600 mm de diámetro y 0,7 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A012 | ml | TUBO HELICOIDAL GALVA ST EXTRAFLEX AL-13x3000 CONAIRE D=600 | 0.333 | 321.4 | 107.03 |
| 3MCO912A012 | u | CODO GALVA 90º SEGMENTADO ST EXTRAFLEX AL-13 CONAIRE D=600 | 0.018 | 226.08 | 4.07 |
| 3MCO412A012 | u | CODO GALVA 45º SEGMENTADO ST EXTRAFLEX AL-13 CONAIRE D=600 | 0.043 | 139.07 | 5.98 |
| 3MTS912A012 | u | TE SIMPLE GALVA 90º SEGMENTADA ST EXTRAFLEX AL-13 CONAIRE D=600 | 0.009 | 213.23 | 1.92 |
| 3MRC12A056 | u | REDUCCION CONCENTRICA GALVA SEGMENTADO ST EXTRAFLEX AL-13 CONAIRE D=630/600 | 0.013 | 205.9 | 2.68 |
| CMEL012 | u | MANGUITO UNION GALVA SEGMENTADO JG VENT CONAIRE d=600 | 0.066 | 27.05 | 1.79 |
|  |  | Total |  |  | 123.47 |

**CCEFA013060025** Cond CONAIRE JG EXTRAFLEX AL-13 mm circular D=600 y 0,7 mm de espesor 25 pct fig simple pared helic
Precio: 123.47
Fabricación y suministro de conductos CONAIRE JG EXTRAFLEX AL de geometría circular, tipo simple pared helicoidal de acero galvanizado en caliente, calidad del acero DX51D+Z250/275, de 600 mm de diámetro y 0,7 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A012 | ml | TUBO HELICOIDAL GALVA ST EXTRAFLEX AL-13x3000 CONAIRE D=600 | 0.333 | 321.4 | 107.03 |
| 3MCO912A012 | u | CODO GALVA 90º SEGMENTADO ST EXTRAFLEX AL-13 CONAIRE D=600 | 0.018 | 226.08 | 4.07 |
| 3MCO412A012 | u | CODO GALVA 45º SEGMENTADO ST EXTRAFLEX AL-13 CONAIRE D=600 | 0.043 | 139.07 | 5.98 |
| 3MTS912A012 | u | TE SIMPLE GALVA 90º SEGMENTADA ST EXTRAFLEX AL-13 CONAIRE D=600 | 0.009 | 213.23 | 1.92 |
| 3MRC12A056 | u | REDUCCION CONCENTRICA GALVA SEGMENTADO ST EXTRAFLEX AL-13 CONAIRE D=630/600 | 0.013 | 205.9 | 2.68 |
| CMEL012 | u | MANGUITO UNION GALVA SEGMENTADO JG VENT CONAIRE d=600 | 0.066 | 27.05 | 1.79 |
|  |  | Total |  |  | 123.47 |

**CCEFA013060035** Cond CONAIRE JG EXTRAFLEX AL-13 mm circular D=600 y 0,7 mm de espesor 35 pct fig simple pared helic
Precio: 123.47
Fabricación y suministro de conductos CONAIRE JG EXTRAFLEX AL de geometría circular, tipo simple pared helicoidal de acero galvanizado en caliente, calidad del acero DX51D+Z250/275, de 600 mm de diámetro y 0,7 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A012 | ml | TUBO HELICOIDAL GALVA ST EXTRAFLEX AL-13x3000 CONAIRE D=600 | 0.333 | 321.4 | 107.03 |
| 3MCO912A012 | u | CODO GALVA 90º SEGMENTADO ST EXTRAFLEX AL-13 CONAIRE D=600 | 0.018 | 226.08 | 4.07 |
| 3MCO412A012 | u | CODO GALVA 45º SEGMENTADO ST EXTRAFLEX AL-13 CONAIRE D=600 | 0.043 | 139.07 | 5.98 |
| 3MTS912A012 | u | TE SIMPLE GALVA 90º SEGMENTADA ST EXTRAFLEX AL-13 CONAIRE D=600 | 0.009 | 213.23 | 1.92 |
| 3MRC12A056 | u | REDUCCION CONCENTRICA GALVA SEGMENTADO ST EXTRAFLEX AL-13 CONAIRE D=630/600 | 0.013 | 205.9 | 2.68 |
| CMEL012 | u | MANGUITO UNION GALVA SEGMENTADO JG VENT CONAIRE d=600 | 0.066 | 27.05 | 1.79 |
|  |  | Total |  |  | 123.47 |

**CCEFA013060045** Cond CONAIRE JG EXTRAFLEX AL-13 mm circular D=600 y 0,7 mm de espesor 45 pct fig simple pared helic
Precio: 123.47
Fabricación y suministro de conductos CONAIRE JG EXTRAFLEX AL de geometría circular, tipo simple pared helicoidal de acero galvanizado en caliente, calidad del acero DX51D+Z250/275, de 600 mm de diámetro y 0,7 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A012 | ml | TUBO HELICOIDAL GALVA ST EXTRAFLEX AL-13x3000 CONAIRE D=600 | 0.333 | 321.4 | 107.03 |
| 3MCO912A012 | u | CODO GALVA 90º SEGMENTADO ST EXTRAFLEX AL-13 CONAIRE D=600 | 0.018 | 226.08 | 4.07 |
| 3MCO412A012 | u | CODO GALVA 45º SEGMENTADO ST EXTRAFLEX AL-13 CONAIRE D=600 | 0.043 | 139.07 | 5.98 |
| 3MTS912A012 | u | TE SIMPLE GALVA 90º SEGMENTADA ST EXTRAFLEX AL-13 CONAIRE D=600 | 0.009 | 213.23 | 1.92 |
| 3MRC12A056 | u | REDUCCION CONCENTRICA GALVA SEGMENTADO ST EXTRAFLEX AL-13 CONAIRE D=630/600 | 0.013 | 205.9 | 2.68 |
| CMEL012 | u | MANGUITO UNION GALVA SEGMENTADO JG VENT CONAIRE d=600 | 0.066 | 27.05 | 1.79 |
|  |  | Total |  |  | 123.47 |

**CCEFA013060055** Cond CONAIRE JG EXTRAFLEX AL-13 mm circular D=600 y 0,7 mm de espesor 55 pct fig simple pared helic
Precio: 123.47
Fabricación y suministro de conductos CONAIRE JG EXTRAFLEX AL de geometría circular, tipo simple pared helicoidal de acero galvanizado en caliente, calidad del acero DX51D+Z250/275, de 600 mm de diámetro y 0,7 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A012 | ml | TUBO HELICOIDAL GALVA ST EXTRAFLEX AL-13x3000 CONAIRE D=600 | 0.333 | 321.4 | 107.03 |
| 3MCO912A012 | u | CODO GALVA 90º SEGMENTADO ST EXTRAFLEX AL-13 CONAIRE D=600 | 0.018 | 226.08 | 4.07 |
| 3MCO412A012 | u | CODO GALVA 45º SEGMENTADO ST EXTRAFLEX AL-13 CONAIRE D=600 | 0.043 | 139.07 | 5.98 |
| 3MTS912A012 | u | TE SIMPLE GALVA 90º SEGMENTADA ST EXTRAFLEX AL-13 CONAIRE D=600 | 0.009 | 213.23 | 1.92 |
| 3MRC12A056 | u | REDUCCION CONCENTRICA GALVA SEGMENTADO ST EXTRAFLEX AL-13 CONAIRE D=630/600 | 0.013 | 205.9 | 2.68 |
| CMEL012 | u | MANGUITO UNION GALVA SEGMENTADO JG VENT CONAIRE d=600 | 0.066 | 27.05 | 1.79 |
|  |  | Total |  |  | 123.47 |

###### XTRFLXA13630 EXTRAFLEX AL D=630 mm

**CCEFA013063015** Cond CONAIRE JG EXTRAFLEX AL-13 mm circular D=630 y 0,7 mm de espesor 15 pct fig simple pared helic
Precio: 131.34
Fabricación y suministro de conductos CONAIRE JG EXTRAFLEX AL de geometría circular, tipo simple pared helicoidal de acero galvanizado en caliente, calidad del acero DX51D+Z250/275, de 630 mm de diámetro y 0,7 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A013 | ml | TUBO HELICOIDAL GALVA ST EXTRAFLEX AL-13x3000 CONAIRE D=630 | 0.333 | 342.1 | 113.92 |
| 3MCO912A013 | u | CODO GALVA 90º SEGMENTADO ST EXTRAFLEX AL-13 CONAIRE D=630 | 0.018 | 245.63 | 4.42 |
| 3MCO412A013 | u | CODO GALVA 45º SEGMENTADO ST EXTRAFLEX AL-13 CONAIRE D=630 | 0.043 | 151.19 | 6.50 |
| 3MTS912A013 | u | TE SIMPLE GALVA 90º SEGMENTADA ST EXTRAFLEX AL-13 CONAIRE D=630 | 0.009 | 229.35 | 2.06 |
| 3MRC12A065 | u | REDUCCION CONCENTRICA GALVA SEGMENTADO ST EXTRAFLEX AL-13 CONAIRE D=710/630 | 0.013 | 193.96 | 2.52 |
| CMEL013 | u | MANGUITO UNION GALVA SEGMENTADO JG VENT CONAIRE d=630 | 0.066 | 29.11 | 1.92 |
|  |  | Total |  |  | 131.34 |

**CCEFA013063025** Cond CONAIRE JG EXTRAFLEX AL-13 mm circular D=630 y 0,7 mm de espesor 25 pct fig simple pared helic
Precio: 132.65
Fabricación y suministro de conductos CONAIRE JG EXTRAFLEX AL de geometría circular, tipo simple pared helicoidal de acero galvanizado en caliente, calidad del acero DX51D+Z250/275, de 630 mm de diámetro y 0,7 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A013 | ml | TUBO HELICOIDAL GALVA ST EXTRAFLEX AL-13x3000 CONAIRE D=630 | 0.333 | 342.1 | 113.92 |
| 3MCO912A013 | u | CODO GALVA 90º SEGMENTADO ST EXTRAFLEX AL-13 CONAIRE D=630 | 0.018 | 245.63 | 4.42 |
| 3MCO412A013 | u | CODO GALVA 45º SEGMENTADO ST EXTRAFLEX AL-13 CONAIRE D=630 | 0.043 | 151.19 | 6.50 |
| 3MTS912A013 | u | TE SIMPLE GALVA 90º SEGMENTADA ST EXTRAFLEX AL-13 CONAIRE D=630 | 0.009 | 229.35 | 2.06 |
| 3MRC12A065 | u | REDUCCION CONCENTRICA GALVA SEGMENTADO ST EXTRAFLEX AL-13 CONAIRE D=710/630 | 0.013 | 193.96 | 2.52 |
| CMEL013 | u | MANGUITO UNION GALVA SEGMENTADO JG VENT CONAIRE d=630 | 0.111 | 29.11 | 3.23 |
|  |  | Total |  |  | 132.65 |

**CCEFA013063035** Cond CONAIRE JG EXTRAFLEX AL-13 mm circular D=630 y 0,7 mm de espesor 35 pct fig simple pared helic
Precio: 133.93
Fabricación y suministro de conductos CONAIRE JG EXTRAFLEX AL de geometría circular, tipo simple pared helicoidal de acero galvanizado en caliente, calidad del acero DX51D+Z250/275, de 630 mm de diámetro y 0,7 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A013 | ml | TUBO HELICOIDAL GALVA ST EXTRAFLEX AL-13x3000 CONAIRE D=630 | 0.333 | 342.1 | 113.92 |
| 3MCO912A013 | u | CODO GALVA 90º SEGMENTADO ST EXTRAFLEX AL-13 CONAIRE D=630 | 0.018 | 245.63 | 4.42 |
| 3MCO412A013 | u | CODO GALVA 45º SEGMENTADO ST EXTRAFLEX AL-13 CONAIRE D=630 | 0.043 | 151.19 | 6.50 |
| 3MTS912A013 | u | TE SIMPLE GALVA 90º SEGMENTADA ST EXTRAFLEX AL-13 CONAIRE D=630 | 0.009 | 229.35 | 2.06 |
| 3MRC12A065 | u | REDUCCION CONCENTRICA GALVA SEGMENTADO ST EXTRAFLEX AL-13 CONAIRE D=710/630 | 0.013 | 193.96 | 2.52 |
| CMEL013 | u | MANGUITO UNION GALVA SEGMENTADO JG VENT CONAIRE d=630 | 0.155 | 29.11 | 4.51 |
|  |  | Total |  |  | 133.93 |

**CCEFA013063045** Cond CONAIRE JG EXTRAFLEX AL-13 mm circular D=630 y 0,7 mm de espesor 45 pct fig simple pared helic
Precio: 135.21
Fabricación y suministro de conductos CONAIRE JG EXTRAFLEX AL de geometría circular, tipo simple pared helicoidal de acero galvanizado en caliente, calidad del acero DX51D+Z250/275, de 630 mm de diámetro y 0,7 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A013 | ml | TUBO HELICOIDAL GALVA ST EXTRAFLEX AL-13x3000 CONAIRE D=630 | 0.333 | 342.1 | 113.92 |
| 3MCO912A013 | u | CODO GALVA 90º SEGMENTADO ST EXTRAFLEX AL-13 CONAIRE D=630 | 0.018 | 245.63 | 4.42 |
| 3MCO412A013 | u | CODO GALVA 45º SEGMENTADO ST EXTRAFLEX AL-13 CONAIRE D=630 | 0.043 | 151.19 | 6.50 |
| 3MTS912A013 | u | TE SIMPLE GALVA 90º SEGMENTADA ST EXTRAFLEX AL-13 CONAIRE D=630 | 0.009 | 229.35 | 2.06 |
| 3MRC12A065 | u | REDUCCION CONCENTRICA GALVA SEGMENTADO ST EXTRAFLEX AL-13 CONAIRE D=710/630 | 0.013 | 193.96 | 2.52 |
| CMEL013 | u | MANGUITO UNION GALVA SEGMENTADO JG VENT CONAIRE d=630 | 0.199 | 29.11 | 5.79 |
|  |  | Total |  |  | 135.21 |

**CCEFA013063055** Cond CONAIRE JG EXTRAFLEX AL-13 mm circular D=630 y 0,7 mm de espesor 55 pct fig simple pared helic
Precio: 136.52
Fabricación y suministro de conductos CONAIRE JG EXTRAFLEX AL de geometría circular, tipo simple pared helicoidal de acero galvanizado en caliente, calidad del acero DX51D+Z250/275, de 630 mm de diámetro y 0,7 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A013 | ml | TUBO HELICOIDAL GALVA ST EXTRAFLEX AL-13x3000 CONAIRE D=630 | 0.333 | 342.1 | 113.92 |
| 3MCO912A013 | u | CODO GALVA 90º SEGMENTADO ST EXTRAFLEX AL-13 CONAIRE D=630 | 0.018 | 245.63 | 4.42 |
| 3MCO412A013 | u | CODO GALVA 45º SEGMENTADO ST EXTRAFLEX AL-13 CONAIRE D=630 | 0.043 | 151.19 | 6.50 |
| 3MTS912A013 | u | TE SIMPLE GALVA 90º SEGMENTADA ST EXTRAFLEX AL-13 CONAIRE D=630 | 0.009 | 229.35 | 2.06 |
| 3MRC12A065 | u | REDUCCION CONCENTRICA GALVA SEGMENTADO ST EXTRAFLEX AL-13 CONAIRE D=710/630 | 0.013 | 193.96 | 2.52 |
| CMEL013 | u | MANGUITO UNION GALVA SEGMENTADO JG VENT CONAIRE d=630 | 0.244 | 29.11 | 7.10 |
|  |  | Total |  |  | 136.52 |

###### XTRFLXA13710 EXTRAFLEX AL D=710 mm

**CCEFA013071015** Cond CONAIRE JG EXTRAFLEX AL-13 mm circular D=710 y 0,8 mm de espesor 15 pct fig simple pared helic
Precio: 148.99
Fabricación y suministro de conductos CONAIRE JG EXTRAFLEX AL de geometría circular, tipo simple pared helicoidal de acero galvanizado en caliente, calidad del acero DX51D+Z250/275, de 710 mm de diámetro y 0,8 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A014 | ml | TUBO HELICOIDAL GALVA ST EXTRAFLEX AL-13x3000 CONAIRE D=710 | 0.333 | 383.73 | 127.78 |
| 3MCO912A014 | u | CODO GALVA 90º SEGMENTADO ST EXTRAFLEX AL-13 CONAIRE D=710 | 0.018 | 305.02 | 5.49 |
| 3MCO412A014 | u | CODO GALVA 45º SEGMENTADO ST EXTRAFLEX AL-13 CONAIRE D=710 | 0.043 | 182.21 | 7.84 |
| 3MTS912A014 | u | TE SIMPLE GALVA 90º SEGMENTADA ST EXTRAFLEX AL-13 CONAIRE D=710 | 0.009 | 286.19 | 2.58 |
| 3MRC12A074 | u | REDUCCION CONCENTRICA GALVA SEGMENTADO ST EXTRAFLEX AL-13 CONAIRE D=800/710 | 0.013 | 240.54 | 3.13 |
| CMEL014 | u | MANGUITO UNION GALVA SEGMENTADO JG VENT CONAIRE d=710 | 0.066 | 32.82 | 2.17 |
|  |  | Total |  |  | 148.99 |

**CCEFA013071025** Cond CONAIRE JG EXTRAFLEX AL-13 mm circular D=710 y 0,8 mm de espesor 25 pct fig simple pared helic
Precio: 150.46
Fabricación y suministro de conductos CONAIRE JG EXTRAFLEX AL de geometría circular, tipo simple pared helicoidal de acero galvanizado en caliente, calidad del acero DX51D+Z250/275, de 710 mm de diámetro y 0,8 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A014 | ml | TUBO HELICOIDAL GALVA ST EXTRAFLEX AL-13x3000 CONAIRE D=710 | 0.333 | 383.73 | 127.78 |
| 3MCO912A014 | u | CODO GALVA 90º SEGMENTADO ST EXTRAFLEX AL-13 CONAIRE D=710 | 0.018 | 305.02 | 5.49 |
| 3MCO412A014 | u | CODO GALVA 45º SEGMENTADO ST EXTRAFLEX AL-13 CONAIRE D=710 | 0.043 | 182.21 | 7.84 |
| 3MTS912A014 | u | TE SIMPLE GALVA 90º SEGMENTADA ST EXTRAFLEX AL-13 CONAIRE D=710 | 0.009 | 286.19 | 2.58 |
| 3MRC12A074 | u | REDUCCION CONCENTRICA GALVA SEGMENTADO ST EXTRAFLEX AL-13 CONAIRE D=800/710 | 0.013 | 240.54 | 3.13 |
| CMEL014 | u | MANGUITO UNION GALVA SEGMENTADO JG VENT CONAIRE d=710 | 0.111 | 32.82 | 3.64 |
|  |  | Total |  |  | 150.46 |

**CCEFA013071035** Cond CONAIRE JG EXTRAFLEX AL-13 mm circular D=710 y 0,8 mm de espesor 35 pct fig simple pared helic
Precio: 151.91
Fabricación y suministro de conductos CONAIRE JG EXTRAFLEX AL de geometría circular, tipo simple pared helicoidal de acero galvanizado en caliente, calidad del acero DX51D+Z250/275, de 710 mm de diámetro y 0,8 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A014 | ml | TUBO HELICOIDAL GALVA ST EXTRAFLEX AL-13x3000 CONAIRE D=710 | 0.333 | 383.73 | 127.78 |
| 3MCO912A014 | u | CODO GALVA 90º SEGMENTADO ST EXTRAFLEX AL-13 CONAIRE D=710 | 0.018 | 305.02 | 5.49 |
| 3MCO412A014 | u | CODO GALVA 45º SEGMENTADO ST EXTRAFLEX AL-13 CONAIRE D=710 | 0.043 | 182.21 | 7.84 |
| 3MTS912A014 | u | TE SIMPLE GALVA 90º SEGMENTADA ST EXTRAFLEX AL-13 CONAIRE D=710 | 0.009 | 286.19 | 2.58 |
| 3MRC12A074 | u | REDUCCION CONCENTRICA GALVA SEGMENTADO ST EXTRAFLEX AL-13 CONAIRE D=800/710 | 0.013 | 240.54 | 3.13 |
| CMEL014 | u | MANGUITO UNION GALVA SEGMENTADO JG VENT CONAIRE d=710 | 0.155 | 32.82 | 5.09 |
|  |  | Total |  |  | 151.91 |

**CCEFA013071045** Cond CONAIRE JG EXTRAFLEX AL-13 mm circular D=710 y 0,8 mm de espesor 45 pct fig simple pared helic
Precio: 153.35
Fabricación y suministro de conductos CONAIRE JG EXTRAFLEX AL de geometría circular, tipo simple pared helicoidal de acero galvanizado en caliente, calidad del acero DX51D+Z250/275, de 710 mm de diámetro y 0,8 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A014 | ml | TUBO HELICOIDAL GALVA ST EXTRAFLEX AL-13x3000 CONAIRE D=710 | 0.333 | 383.73 | 127.78 |
| 3MCO912A014 | u | CODO GALVA 90º SEGMENTADO ST EXTRAFLEX AL-13 CONAIRE D=710 | 0.018 | 305.02 | 5.49 |
| 3MCO412A014 | u | CODO GALVA 45º SEGMENTADO ST EXTRAFLEX AL-13 CONAIRE D=710 | 0.043 | 182.21 | 7.84 |
| 3MTS912A014 | u | TE SIMPLE GALVA 90º SEGMENTADA ST EXTRAFLEX AL-13 CONAIRE D=710 | 0.009 | 286.19 | 2.58 |
| 3MRC12A074 | u | REDUCCION CONCENTRICA GALVA SEGMENTADO ST EXTRAFLEX AL-13 CONAIRE D=800/710 | 0.013 | 240.54 | 3.13 |
| CMEL014 | u | MANGUITO UNION GALVA SEGMENTADO JG VENT CONAIRE d=710 | 0.199 | 32.82 | 6.53 |
|  |  | Total |  |  | 153.35 |

**CCEFA013071055** Cond CONAIRE JG EXTRAFLEX AL-13 mm circular D=710 y 0,8 mm de espesor 55 pct fig simple pared helic
Precio: 154.83
Fabricación y suministro de conductos CONAIRE JG EXTRAFLEX AL de geometría circular, tipo simple pared helicoidal de acero galvanizado en caliente, calidad del acero DX51D+Z250/275, de 710 mm de diámetro y 0,8 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A014 | ml | TUBO HELICOIDAL GALVA ST EXTRAFLEX AL-13x3000 CONAIRE D=710 | 0.333 | 383.73 | 127.78 |
| 3MCO912A014 | u | CODO GALVA 90º SEGMENTADO ST EXTRAFLEX AL-13 CONAIRE D=710 | 0.018 | 305.02 | 5.49 |
| 3MCO412A014 | u | CODO GALVA 45º SEGMENTADO ST EXTRAFLEX AL-13 CONAIRE D=710 | 0.043 | 182.21 | 7.84 |
| 3MTS912A014 | u | TE SIMPLE GALVA 90º SEGMENTADA ST EXTRAFLEX AL-13 CONAIRE D=710 | 0.009 | 286.19 | 2.58 |
| 3MRC12A074 | u | REDUCCION CONCENTRICA GALVA SEGMENTADO ST EXTRAFLEX AL-13 CONAIRE D=800/710 | 0.013 | 240.54 | 3.13 |
| CMEL014 | u | MANGUITO UNION GALVA SEGMENTADO JG VENT CONAIRE d=710 | 0.244 | 32.82 | 8.01 |
|  |  | Total |  |  | 154.83 |

###### XTRFLXA13800 EXTRAFLEX AL D=800 mm

**CCEFA013080015** Cond CONAIRE JG EXTRAFLEX AL-13 mm circular D=800 y 0,8 mm de espesor 15 pct fig simple pared helic
Precio: 182.39
Fabricación y suministro de conductos CONAIRE JG EXTRAFLEX AL de geometría circular, tipo simple pared helicoidal de acero galvanizado en caliente, calidad del acero DX51D+Z250/275, de 800 mm de diámetro y 0,8 mm de espesor según norma XP E 51- 620, incorpora en su cara exterior un aislamiento térmico de espuma elastómera de 13 mm de espesor de celda cerrada adesivada por una de sus caras y con acabado en lamina aluminio en la otra, incluye parte proporcional estimada (15%) de accesorios circulares con sistema de unión por simple encaje fabricados con junta de goma encastadas en las bocas de conexión, que le confiere estanqueidad al aire CLASE D. Se suministra en tramos 1,50 m y 3 m. Incluye certificado de fabricación y estanquidad al aire del sistema.

| Código | Ud | Descripción | Rendimiento | Precio | Importe |
|---|---|---|---|---|---|
| 3MMR3012A015 | ml | TUBO HELICOIDAL GALVA ST EXTRAFLEX AL-13x3000 CONAIRE D=800 | 0.333 | 466.83 | 155.45 |
| 3MCO912A015 | u | CODO GALVA 90º SEGMENTADO ST EXTRAFLEX AL-13 CONAIRE D=800 | 0.018 | 421.94 | 7.59 |
| 3MCO412A015 | u | CODO GALVA 45º SEGMENTADO ST EXTRAFLEX AL-13 CONAIRE D=800 | 0.043 | 243.6 | 10.47 |
| 3MTS912A015 | u | TE SIMPLE GALVA 90º SEGMENTADA ST EXTRAFLEX AL-13 CONAIRE D=800 | 0.009 | 374.11 | 3.37 |
| 3MRC12A074 | u | REDUCCION CONCENTRICA GALVA SEGMENTADO ST EXTRAFLEX AL-13 CONAIRE D=800/710 | 0.013 | 240.54 | 3.13 |
| CMEL015 | u | MANGUITO UNION GALVA SEGMENTADO JG VENT CONAIRE d=800 | 0.066 | 36.06 | 2.38 |
|  |  | Total |  |  | 182.39 |

**CCEFA013080025** Cond CONAIRE JG EXTRAFLEX AL-13 mm circular D=800 y 0,8 mm de espesor 25 pct fig simple pared helic
Precio: 184.01
Fabricación y suministro de conductos CONAIRE JG EXTRAFLEX AL de geometría circular, tipo simple pared helicoidal de acero galvanizado en caliente, calidad del acero DX51D+Z250/275, de 800 mm de diámetro y 0,8 mm de espesor según norma XP E 51- 620, incorpora en su cara exterior un aislamiento térmico de espuma elastómera de 13 mm de espesor de celda cerrada adesivada por una de sus caras y con acabado en lamina aluminio en la otra, incluye parte proporcional estimada (25%) de accesorios circulares con sistema de unión por simple encaje fabricados con junta de goma encastadas en las bocas de conexión, que le confiere estanqueidad al aire CLASE D. Se suministra en tramos 1,50 m y 3 m. Incluye certificado de fabricación y estanquidad al aire del sistema.

| Código | Ud | Descripción | Rendimiento | Precio | Importe |
|---|---|---|---|---|---|
| 3MMR3012A015 | ml | TUBO HELICOIDAL GALVA ST EXTRAFLEX AL-13x3000 CONAIRE D=800 | 0.333 | 466.83 | 155.45 |
| 3MCO912A015 | u | CODO GALVA 90º SEGMENTADO ST EXTRAFLEX AL-13 CONAIRE D=800 | 0.018 | 421.94 | 7.59 |
| 3MCO412A015 | u | CODO GALVA 45º SEGMENTADO ST EXTRAFLEX AL-13 CONAIRE D=800 | 0.043 | 243.6 | 10.47 |
| 3MTS912A015 | u | TE SIMPLE GALVA 90º SEGMENTADA ST EXTRAFLEX AL-13 CONAIRE D=800 | 0.009 | 374.11 | 3.37 |
| 3MRC12A074 | u | REDUCCION CONCENTRICA GALVA SEGMENTADO ST EXTRAFLEX AL-13 CONAIRE D=800/710 | 0.013 | 240.54 | 3.13 |
| CMEL015 | u | MANGUITO UNION GALVA SEGMENTADO JG VENT CONAIRE d=800 | 0.111 | 36.06 | 4.00 |
|  |  | Total |  |  | 184.01 |

**CCEFA013080035** Cond CONAIRE JG EXTRAFLEX AL-13 mm circular D=800 y 0,8 mm de espesor 35 pct fig simple pared helic
Precio: 185.6
Fabricación y suministro de conductos CONAIRE JG EXTRAFLEX AL de geometría circular, tipo simple pared helicoidal de acero galvanizado en caliente, calidad del acero DX51D+Z250/275, de 800 mm de diámetro y 0,8 mm de espesor según norma XP E 51- 620, incorpora en su cara exterior un aislamiento térmico de espuma elastómera de 13 mm de espesor de celda cerrada adesivada por una de sus caras y con acabado en lamina aluminio en la otra, incluye parte proporcional estimada (35%) de accesorios circulares con sistema de unión por simple encaje fabricados con junta de goma encastadas en las bocas de conexión, que le confiere estanqueidad al aire CLASE D. Se suministra en tramos 1,50 m y 3 m. Incluye certificado de fabricación y estanquidad al aire del sistema.

| Código | Ud | Descripción | Rendimiento | Precio | Importe |
|---|---|---|---|---|---|
| 3MMR3012A015 | ml | TUBO HELICOIDAL GALVA ST EXTRAFLEX AL-13x3000 CONAIRE D=800 | 0.333 | 466.83 | 155.45 |
| 3MCO912A015 | u | CODO GALVA 90º SEGMENTADO ST EXTRAFLEX AL-13 CONAIRE D=800 | 0.018 | 421.94 | 7.59 |
| 3MCO412A015 | u | CODO GALVA 45º SEGMENTADO ST EXTRAFLEX AL-13 CONAIRE D=800 | 0.043 | 243.6 | 10.47 |
| 3MTS912A015 | u | TE SIMPLE GALVA 90º SEGMENTADA ST EXTRAFLEX AL-13 CONAIRE D=800 | 0.009 | 374.11 | 3.37 |
| 3MRC12A074 | u | REDUCCION CONCENTRICA GALVA SEGMENTADO ST EXTRAFLEX AL-13 CONAIRE D=800/710 | 0.013 | 240.54 | 3.13 |
| CMEL015 | u | MANGUITO UNION GALVA SEGMENTADO JG VENT CONAIRE d=800 | 0.155 | 36.06 | 5.59 |
|  |  | Total |  |  | 185.6 |

**CCEFA013080045** Cond CONAIRE JG EXTRAFLEX AL-13 mm circular D=800 y 0,8 mm de espesor 45 pct fig simple pared helic
Precio: 187.19
Fabricación y suministro de conductos CONAIRE JG EXTRAFLEX AL de geometría circular, tipo simple pared helicoidal de acero galvanizado en caliente, calidad del acero DX51D+Z250/275, de 800 mm de diámetro y 0,8 mm de espesor según norma XP E 51- 620, incorpora en su cara exterior un aislamiento térmico de espuma elastómera de 13 mm de espesor de celda cerrada adesivada por una de sus caras y con acabado en lamina aluminio en la otra, incluye parte proporcional estimada (45%) de accesorios circulares con sistema de unión por simple encaje fabricados con junta de goma encastadas en las bocas de conexión, que le confiere estanqueidad al aire CLASE D. Se suministra en tramos 1,50 m y 3 m. Incluye certificado de fabricación y estanquidad al aire del sistema.

| Código | Ud | Descripción | Rendimiento | Precio | Importe |
|---|---|---|---|---|---|
| 3MMR3012A015 | ml | TUBO HELICOIDAL GALVA ST EXTRAFLEX AL-13x3000 CONAIRE D=800 | 0.333 | 466.83 | 155.45 |
| 3MCO912A015 | u | CODO GALVA 90º SEGMENTADO ST EXTRAFLEX AL-13 CONAIRE D=800 | 0.018 | 421.94 | 7.59 |
| 3MCO412A015 | u | CODO GALVA 45º SEGMENTADO ST EXTRAFLEX AL-13 CONAIRE D=800 | 0.043 | 243.6 | 10.47 |
| 3MTS912A015 | u | TE SIMPLE GALVA 90º SEGMENTADA ST EXTRAFLEX AL-13 CONAIRE D=800 | 0.009 | 374.11 | 3.37 |
| 3MRC12A074 | u | REDUCCION CONCENTRICA GALVA SEGMENTADO ST EXTRAFLEX AL-13 CONAIRE D=800/710 | 0.013 | 240.54 | 3.13 |
| CMEL015 | u | MANGUITO UNION GALVA SEGMENTADO JG VENT CONAIRE d=800 | 0.199 | 36.06 | 7.18 |
|  |  | Total |  |  | 187.19 |

**CCEFA013080055** Cond CONAIRE JG EXTRAFLEX AL-13 mm circular D=800 y 0,8 mm de espesor 55 pct fig simple pared helic
Precio: 188.81
Fabricación y suministro de conductos CONAIRE JG EXTRAFLEX AL de geometría circular, tipo simple pared helicoidal de acero galvanizado en caliente, calidad del acero DX51D+Z250/275, de 800 mm de diámetro y 0,8 mm de espesor según norma XP E 51- 620, incorpora en su cara exterior un aislamiento térmico de espuma elastómera de 13 mm de espesor de celda cerrada adesivada por una de sus caras y con acabado en lamina aluminio en la otra, incluye parte proporcional estimada (55%) de accesorios circulares con sistema de unión por simple encaje fabricados con junta de goma encastadas en las bocas de conexión, que le confiere estanqueidad al aire CLASE D. Se suministra en tramos 1,50 m y 3 m. Incluye certificado de fabricación y estanquidad al aire del sistema.

| Código | Ud | Descripción | Rendimiento | Precio | Importe |
|---|---|---|---|---|---|
| 3MMR3012A015 | ml | TUBO HELICOIDAL GALVA ST EXTRAFLEX AL-13x3000 CONAIRE D=800 | 0.333 | 466.83 | 155.45 |
| 3MCO912A015 | u | CODO GALVA 90º SEGMENTADO ST EXTRAFLEX AL-13 CONAIRE D=800 | 0.018 | 421.94 | 7.59 |
| 3MCO412A015 | u | CODO GALVA 45º SEGMENTADO ST EXTRAFLEX AL-13 CONAIRE D=800 | 0.043 | 243.6 | 10.47 |
| 3MTS912A015 | u | TE SIMPLE GALVA 90º SEGMENTADA ST EXTRAFLEX AL-13 CONAIRE D=800 | 0.009 | 374.11 | 3.37 |
| 3MRC12A074 | u | REDUCCION CONCENTRICA GALVA SEGMENTADO ST EXTRAFLEX AL-13 CONAIRE D=800/710 | 0.013 | 240.54 | 3.13 |
| CMEL015 | u | MANGUITO UNION GALVA SEGMENTADO JG VENT CONAIRE d=800 | 0.244 | 36.06 | 8.80 |
|  |  | Total |  |  | 188.81 |

###### EXTRAFLEXA19 Espesor 19 mm

###### XTRFLXA19100 EXTRAFLEX AL D=100 mm

**CCEFA019010015** Cond CONAIRE JG EXTRAFLEX AL-19 mm circular D=100 y 0,5 mm de espesor 15 pct fig simple pared helic
Precio: 23.92
Fabricación y suministro de conductos CONAIRE JG EXTRAFLEX AL de geometría circular, tipo simple pared helicoidal de acero galvanizado en caliente, calidad del acero DX51D+Z250/275, de 100 mm de diámetro y 0,5 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A001 | ml | TUBO HELICOIDAL GALVA ST EXTRAFLEX AL-19x3000 CONAIRE D=100 | 0.333 | 64.44 | 21.46 |
| 3MCO920A001 | u | CODO GALVA 90º SEGMENTADO ST EXTRAFLEX AL-19 CONAIRE D=100 | 0.018 | 23.47 | 0.42 |
| 3MCO420A001 | u | CODO GALVA 45º SEGMENTADO ST EXTRAFLEX AL-19 CONAIRE D=100 | 0.043 | 19.03 | 0.82 |
| 3MTS920A001 | u | TE SIMPLE GALVA 90º SEGMENTADA ST EXTRAFLEX AL-19 CONAIRE D=100 | 0.009 | 22.84 | 0.21 |
| 3MRC20A001 | u | REDUCCION CONCENTRICA GALVA SEGMENTADO ST EXTRAFLEX AL-19 CONAIRE D=125/100 | 0.013 | 29.77 | 0.39 |
| CMEL002 | u | MANGUITO UNION GALVA SEGMENTADO JG VENT CONAIRE d=125 | 0.066 | 9.42 | 0.62 |
|  |  | Total |  |  | 23.92 |

**CCEFA019010025** Cond CONAIRE JG EXTRAFLEX AL-19 mm circular D=100 y 0,5 mm de espesor 25 pct fig simple pared helic
Precio: 25.58
Fabricación y suministro de conductos CONAIRE JG EXTRAFLEX AL de geometría circular, tipo simple pared helicoidal de acero galvanizado en caliente, calidad del acero DX51D+Z250/275, de 100 mm de diámetro y 0,5 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A001 | ml | TUBO HELICOIDAL GALVA ST EXTRAFLEX AL-19x3000 CONAIRE D=100 | 0.333 | 64.44 | 21.46 |
| 3MCO920A001 | u | CODO GALVA 90º SEGMENTADO ST EXTRAFLEX AL-19 CONAIRE D=100 | 0.03 | 23.47 | 0.70 |
| 3MCO420A001 | u | CODO GALVA 45º SEGMENTADO ST EXTRAFLEX AL-19 CONAIRE D=100 | 0.071 | 19.03 | 1.35 |
| 3MTS920A001 | u | TE SIMPLE GALVA 90º SEGMENTADA ST EXTRAFLEX AL-19 CONAIRE D=100 | 0.016 | 22.84 | 0.37 |
| 3MRC20A001 | u | REDUCCION CONCENTRICA GALVA SEGMENTADO ST EXTRAFLEX AL-19 CONAIRE D=125/100 | 0.022 | 29.77 | 0.65 |
| CMEL002 | u | MANGUITO UNION GALVA SEGMENTADO JG VENT CONAIRE d=125 | 0.111 | 9.42 | 1.05 |
|  |  | Total |  |  | 25.58 |

**CCEFA019010035** Cond CONAIRE JG EXTRAFLEX AL-19 mm circular D=100 y 0,5 mm de espesor 35 pct fig simple pared helic
Precio: 27.23
Fabricación y suministro de conductos CONAIRE JG EXTRAFLEX AL de geometría circular, tipo simple pared helicoidal de acero galvanizado en caliente, calidad del acero DX51D+Z250/275, de 100 mm de diámetro y 0,5 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A001 | ml | TUBO HELICOIDAL GALVA ST EXTRAFLEX AL-19x3000 CONAIRE D=100 | 0.333 | 64.44 | 21.46 |
| 3MCO920A001 | u | CODO GALVA 90º SEGMENTADO ST EXTRAFLEX AL-19 CONAIRE D=100 | 0.042 | 23.47 | 0.99 |
| 3MCO420A001 | u | CODO GALVA 45º SEGMENTADO ST EXTRAFLEX AL-19 CONAIRE D=100 | 0.1 | 19.03 | 1.90 |
| 3MTS920A001 | u | TE SIMPLE GALVA 90º SEGMENTADA ST EXTRAFLEX AL-19 CONAIRE D=100 | 0.022 | 22.84 | 0.50 |
| 3MRC20A001 | u | REDUCCION CONCENTRICA GALVA SEGMENTADO ST EXTRAFLEX AL-19 CONAIRE D=125/100 | 0.031 | 29.77 | 0.92 |
| CMEL002 | u | MANGUITO UNION GALVA SEGMENTADO JG VENT CONAIRE d=125 | 0.155 | 9.42 | 1.46 |
|  |  | Total |  |  | 27.23 |

**CCEFA019010045** Cond CONAIRE JG EXTRAFLEX AL-19 mm circular D=100 y 0,5 mm de espesor 45 pct fig simple pared helic
Precio: 28.85
Fabricación y suministro de conductos CONAIRE JG EXTRAFLEX AL de geometría circular, tipo simple pared helicoidal de acero galvanizado en caliente, calidad del acero DX51D+Z250/275, de 100 mm de diámetro y 0,5 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A001 | ml | TUBO HELICOIDAL GALVA ST EXTRAFLEX AL-19x3000 CONAIRE D=100 | 0.333 | 64.44 | 21.46 |
| 3MCO920A001 | u | CODO GALVA 90º SEGMENTADO ST EXTRAFLEX AL-19 CONAIRE D=100 | 0.054 | 23.47 | 1.27 |
| 3MCO420A001 | u | CODO GALVA 45º SEGMENTADO ST EXTRAFLEX AL-19 CONAIRE D=100 | 0.129 | 19.03 | 2.45 |
| 3MTS920A001 | u | TE SIMPLE GALVA 90º SEGMENTADA ST EXTRAFLEX AL-19 CONAIRE D=100 | 0.028 | 22.84 | 0.64 |
| 3MRC20A001 | u | REDUCCION CONCENTRICA GALVA SEGMENTADO ST EXTRAFLEX AL-19 CONAIRE D=125/100 | 0.039 | 29.77 | 1.16 |
| CMEL002 | u | MANGUITO UNION GALVA SEGMENTADO JG VENT CONAIRE d=125 | 0.199 | 9.42 | 1.87 |
|  |  | Total |  |  | 28.85 |

**CCEFA019010055** Cond CONAIRE JG EXTRAFLEX AL-19 mm circular D=100 y 0,5 mm de espesor 55 pct fig simple pared helic
Precio: 30.53
Fabricación y suministro de conductos CONAIRE JG EXTRAFLEX AL de geometría circular, tipo simple pared helicoidal de acero galvanizado en caliente, calidad del acero DX51D+Z250/275, de 100 mm de diámetro y 0,5 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A001 | ml | TUBO HELICOIDAL GALVA ST EXTRAFLEX AL-19x3000 CONAIRE D=100 | 0.333 | 64.44 | 21.46 |
| 3MCO920A001 | u | CODO GALVA 90º SEGMENTADO ST EXTRAFLEX AL-19 CONAIRE D=100 | 0.066 | 23.47 | 1.55 |
| 3MCO420A001 | u | CODO GALVA 45º SEGMENTADO ST EXTRAFLEX AL-19 CONAIRE D=100 | 0.157 | 19.03 | 2.99 |
| 3MTS920A001 | u | TE SIMPLE GALVA 90º SEGMENTADA ST EXTRAFLEX AL-19 CONAIRE D=100 | 0.035 | 22.84 | 0.80 |
| 3MRC20A001 | u | REDUCCION CONCENTRICA GALVA SEGMENTADO ST EXTRAFLEX AL-19 CONAIRE D=125/100 | 0.048 | 29.77 | 1.43 |
| CMEL002 | u | MANGUITO UNION GALVA SEGMENTADO JG VENT CONAIRE d=125 | 0.244 | 9.42 | 2.30 |
|  |  | Total |  |  | 30.53 |

###### XTRFLXA19125 EXTRAFLEX AL D=125 mm

**CCEFA019012515** Cond CONAIRE JG EXTRAFLEX AL-19 mm circular D=125 y 0,5 mm de espesor 15 pct fig simple pared helic
Precio: 27.97
Fabricación y suministro de conductos CONAIRE JG EXTRAFLEX AL de geometría circular, tipo simple pared helicoidal de acero galvanizado en caliente, calidad del acero DX51D+Z250/275, de 125 mm de diámetro y 0,5 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A002 | ml | TUBO HELICOIDAL GALVA ST EXTRAFLEX AL-19x3000 CONAIRE D=125 | 0.333 | 76.08 | 25.33 |
| 3MCO920A002 | u | CODO GALVA 90º SEGMENTADO ST EXTRAFLEX AL-19 CONAIRE D=125 | 0.018 | 26.84 | 0.48 |
| 3MCO420A002 | u | CODO GALVA 45º SEGMENTADO ST EXTRAFLEX AL-19 CONAIRE D=125 | 0.043 | 19.86 | 0.85 |
| 3MTS920A002 | u | TE SIMPLE GALVA 90º SEGMENTADA ST EXTRAFLEX AL-19 CONAIRE D=125 | 0.009 | 25.08 | 0.23 |
| 3MRC20A003 | u | REDUCCION CONCENTRICA GALVA SEGMENTADO ST EXTRAFLEX AL-19 CONAIRE D=150/125 | 0.013 | 35.1 | 0.46 |
| CMEL002 | u | MANGUITO UNION GALVA SEGMENTADO JG VENT CONAIRE d=125 | 0.066 | 9.42 | 0.62 |
|  |  | Total |  |  | 27.97 |

**CCEFA019012525** Cond CONAIRE JG EXTRAFLEX AL-19 mm circular D=125 y 0,5 mm de espesor 25 pct fig simple pared helic
Precio: 29.77
Fabricación y suministro de conductos CONAIRE JG EXTRAFLEX AL de geometría circular, tipo simple pared helicoidal de acero galvanizado en caliente, calidad del acero DX51D+Z250/275, de 125 mm de diámetro y 0,5 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A002 | ml | TUBO HELICOIDAL GALVA ST EXTRAFLEX AL-19x3000 CONAIRE D=125 | 0.333 | 76.08 | 25.33 |
| 3MCO920A002 | u | CODO GALVA 90º SEGMENTADO ST EXTRAFLEX AL-19 CONAIRE D=125 | 0.03 | 26.84 | 0.81 |
| 3MCO420A002 | u | CODO GALVA 45º SEGMENTADO ST EXTRAFLEX AL-19 CONAIRE D=125 | 0.071 | 19.86 | 1.41 |
| 3MTS920A002 | u | TE SIMPLE GALVA 90º SEGMENTADA ST EXTRAFLEX AL-19 CONAIRE D=125 | 0.016 | 25.08 | 0.40 |
| 3MRC20A003 | u | REDUCCION CONCENTRICA GALVA SEGMENTADO ST EXTRAFLEX AL-19 CONAIRE D=150/125 | 0.022 | 35.1 | 0.77 |
| CMEL002 | u | MANGUITO UNION GALVA SEGMENTADO JG VENT CONAIRE d=125 | 0.111 | 9.42 | 1.05 |
|  |  | Total |  |  | 29.77 |

**CCEFA019012535** Cond CONAIRE JG EXTRAFLEX AL-19 mm circular D=125 y 0,5 mm de espesor 35 pct fig simple pared helic
Precio: 31.55
Fabricación y suministro de conductos CONAIRE JG EXTRAFLEX AL de geometría circular, tipo simple pared helicoidal de acero galvanizado en caliente, calidad del acero DX51D+Z250/275, de 125 mm de diámetro y 0,5 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A002 | ml | TUBO HELICOIDAL GALVA ST EXTRAFLEX AL-19x3000 CONAIRE D=125 | 0.333 | 76.08 | 25.33 |
| 3MCO920A002 | u | CODO GALVA 90º SEGMENTADO ST EXTRAFLEX AL-19 CONAIRE D=125 | 0.042 | 26.84 | 1.13 |
| 3MCO420A002 | u | CODO GALVA 45º SEGMENTADO ST EXTRAFLEX AL-19 CONAIRE D=125 | 0.1 | 19.86 | 1.99 |
| 3MTS920A002 | u | TE SIMPLE GALVA 90º SEGMENTADA ST EXTRAFLEX AL-19 CONAIRE D=125 | 0.022 | 25.08 | 0.55 |
| 3MRC20A003 | u | REDUCCION CONCENTRICA GALVA SEGMENTADO ST EXTRAFLEX AL-19 CONAIRE D=150/125 | 0.031 | 35.1 | 1.09 |
| CMEL002 | u | MANGUITO UNION GALVA SEGMENTADO JG VENT CONAIRE d=125 | 0.155 | 9.42 | 1.46 |
|  |  | Total |  |  | 31.55 |

**CCEFA019012545** Cond CONAIRE JG EXTRAFLEX AL-19 mm circular D=125 y 0,5 mm de espesor 45 pct fig simple pared helic
Precio: 33.28
Fabricación y suministro de conductos CONAIRE JG EXTRAFLEX AL de geometría circular, tipo simple pared helicoidal de acero galvanizado en caliente, calidad del acero DX51D+Z250/275, de 125 mm de diámetro y 0,5 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A002 | ml | TUBO HELICOIDAL GALVA ST EXTRAFLEX AL-19x3000 CONAIRE D=125 | 0.333 | 76.08 | 25.33 |
| 3MCO920A002 | u | CODO GALVA 90º SEGMENTADO ST EXTRAFLEX AL-19 CONAIRE D=125 | 0.054 | 26.84 | 1.45 |
| 3MCO420A002 | u | CODO GALVA 45º SEGMENTADO ST EXTRAFLEX AL-19 CONAIRE D=125 | 0.129 | 19.86 | 2.56 |
| 3MTS920A002 | u | TE SIMPLE GALVA 90º SEGMENTADA ST EXTRAFLEX AL-19 CONAIRE D=125 | 0.028 | 25.08 | 0.70 |
| 3MRC20A003 | u | REDUCCION CONCENTRICA GALVA SEGMENTADO ST EXTRAFLEX AL-19 CONAIRE D=150/125 | 0.039 | 35.1 | 1.37 |
| CMEL002 | u | MANGUITO UNION GALVA SEGMENTADO JG VENT CONAIRE d=125 | 0.199 | 9.42 | 1.87 |
|  |  | Total |  |  | 33.28 |

**CCEFA019012555** Cond CONAIRE JG EXTRAFLEX AL-19 mm circular D=125 y 0,5 mm de espesor 55 pct fig simple pared helic
Precio: 35.08
Fabricación y suministro de conductos CONAIRE JG EXTRAFLEX AL de geometría circular, tipo simple pared helicoidal de acero galvanizado en caliente, calidad del acero DX51D+Z250/275, de 125 mm de diámetro y 0,5 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A002 | ml | TUBO HELICOIDAL GALVA ST EXTRAFLEX AL-19x3000 CONAIRE D=125 | 0.333 | 76.08 | 25.33 |
| 3MCO920A002 | u | CODO GALVA 90º SEGMENTADO ST EXTRAFLEX AL-19 CONAIRE D=125 | 0.066 | 26.84 | 1.77 |
| 3MCO420A002 | u | CODO GALVA 45º SEGMENTADO ST EXTRAFLEX AL-19 CONAIRE D=125 | 0.157 | 19.86 | 3.12 |
| 3MTS920A002 | u | TE SIMPLE GALVA 90º SEGMENTADA ST EXTRAFLEX AL-19 CONAIRE D=125 | 0.035 | 25.08 | 0.88 |
| 3MRC20A003 | u | REDUCCION CONCENTRICA GALVA SEGMENTADO ST EXTRAFLEX AL-19 CONAIRE D=150/125 | 0.048 | 35.1 | 1.68 |
| CMEL002 | u | MANGUITO UNION GALVA SEGMENTADO JG VENT CONAIRE d=125 | 0.244 | 9.42 | 2.30 |
|  |  | Total |  |  | 35.08 |

###### XTRFLXA19150 EXTRAFLEX AL D=150 mm

**CCEFA019015015** Cond CONAIRE JG EXTRAFLEX AL-19 mm circular D=150 y 0,5 mm de espesor 15 pct fig simple pared helic
Precio: 32.64
Fabricación y suministro de conductos CONAIRE JG EXTRAFLEX AL de geometría circular, tipo simple pared helicoidal de acero galvanizado en caliente, calidad del acero DX51D+Z250/275, de 150 mm de diámetro y 0,5 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A003 | ml | TUBO HELICOIDAL GALVA ST EXTRAFLEX AL-19x3000 CONAIRE D=150 | 0.333 | 89 | 29.64 |
| 3MCO920A003 | u | CODO GALVA 90º SEGMENTADO ST EXTRAFLEX AL-19 CONAIRE D=150 | 0.018 | 32.29 | 0.58 |
| 3MCO420A003 | u | CODO GALVA 45º SEGMENTADO ST EXTRAFLEX AL-19 CONAIRE D=150 | 0.043 | 22.63 | 0.97 |
| 3MTS920A003 | u | TE SIMPLE GALVA 90º SEGMENTADA ST EXTRAFLEX AL-19 CONAIRE D=150 | 0.009 | 34.34 | 0.31 |
| 3MRC20A006 | u | REDUCCION CONCENTRICA GALVA SEGMENTADO ST EXTRAFLEX AL-19 CONAIRE D=200/150 | 0.013 | 37.15 | 0.48 |
| CMEL003 | u | MANGUITO UNION GALVA SEGMENTADO JG VENT CONAIRE d=150 | 0.066 | 9.97 | 0.66 |
|  |  | Total |  |  | 32.64 |

**CCEFA019015025** Cond CONAIRE JG EXTRAFLEX AL-19 mm circular D=150 y 0,5 mm de espesor 25 pct fig simple pared helic
Precio: 34.7
Fabricación y suministro de conductos CONAIRE JG EXTRAFLEX AL de geometría circular, tipo simple pared helicoidal de acero galvanizado en caliente, calidad del acero DX51D+Z250/275, de 150 mm de diámetro y 0,5 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A003 | ml | TUBO HELICOIDAL GALVA ST EXTRAFLEX AL-19x3000 CONAIRE D=150 | 0.333 | 89 | 29.64 |
| 3MCO920A003 | u | CODO GALVA 90º SEGMENTADO ST EXTRAFLEX AL-19 CONAIRE D=150 | 0.03 | 32.29 | 0.97 |
| 3MCO420A003 | u | CODO GALVA 45º SEGMENTADO ST EXTRAFLEX AL-19 CONAIRE D=150 | 0.071 | 22.63 | 1.61 |
| 3MTS920A003 | u | TE SIMPLE GALVA 90º SEGMENTADA ST EXTRAFLEX AL-19 CONAIRE D=150 | 0.016 | 34.34 | 0.55 |
| 3MRC20A006 | u | REDUCCION CONCENTRICA GALVA SEGMENTADO ST EXTRAFLEX AL-19 CONAIRE D=200/150 | 0.022 | 37.15 | 0.82 |
| CMEL003 | u | MANGUITO UNION GALVA SEGMENTADO JG VENT CONAIRE d=150 | 0.111 | 9.97 | 1.11 |
|  |  | Total |  |  | 34.7 |

**CCEFA019015035** Cond CONAIRE JG EXTRAFLEX AL-19 mm circular D=150 y 0,5 mm de espesor 35 pct fig simple pared helic
Precio: 36.72
Fabricación y suministro de conductos CONAIRE JG EXTRAFLEX AL de geometría circular, tipo simple pared helicoidal de acero galvanizado en caliente, calidad del acero DX51D+Z250/275, de 150 mm de diámetro y 0,5 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A003 | ml | TUBO HELICOIDAL GALVA ST EXTRAFLEX AL-19x3000 CONAIRE D=150 | 0.333 | 89 | 29.64 |
| 3MCO920A003 | u | CODO GALVA 90º SEGMENTADO ST EXTRAFLEX AL-19 CONAIRE D=150 | 0.042 | 32.29 | 1.36 |
| 3MCO420A003 | u | CODO GALVA 45º SEGMENTADO ST EXTRAFLEX AL-19 CONAIRE D=150 | 0.1 | 22.63 | 2.26 |
| 3MTS920A003 | u | TE SIMPLE GALVA 90º SEGMENTADA ST EXTRAFLEX AL-19 CONAIRE D=150 | 0.022 | 34.34 | 0.76 |
| 3MRC20A006 | u | REDUCCION CONCENTRICA GALVA SEGMENTADO ST EXTRAFLEX AL-19 CONAIRE D=200/150 | 0.031 | 37.15 | 1.15 |
| CMEL003 | u | MANGUITO UNION GALVA SEGMENTADO JG VENT CONAIRE d=150 | 0.155 | 9.97 | 1.55 |
|  |  | Total |  |  | 36.72 |

**CCEFA019015045** Cond CONAIRE JG EXTRAFLEX AL-19 mm circular D=150 y 0,5 mm de espesor 45 pct fig simple pared helic
Precio: 38.69
Fabricación y suministro de conductos CONAIRE JG EXTRAFLEX AL de geometría circular, tipo simple pared helicoidal de acero galvanizado en caliente, calidad del acero DX51D+Z250/275, de 150 mm de diámetro y 0,5 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A003 | ml | TUBO HELICOIDAL GALVA ST EXTRAFLEX AL-19x3000 CONAIRE D=150 | 0.333 | 89 | 29.64 |
| 3MCO920A003 | u | CODO GALVA 90º SEGMENTADO ST EXTRAFLEX AL-19 CONAIRE D=150 | 0.054 | 32.29 | 1.74 |
| 3MCO420A003 | u | CODO GALVA 45º SEGMENTADO ST EXTRAFLEX AL-19 CONAIRE D=150 | 0.129 | 22.63 | 2.92 |
| 3MTS920A003 | u | TE SIMPLE GALVA 90º SEGMENTADA ST EXTRAFLEX AL-19 CONAIRE D=150 | 0.028 | 34.34 | 0.96 |
| 3MRC20A006 | u | REDUCCION CONCENTRICA GALVA SEGMENTADO ST EXTRAFLEX AL-19 CONAIRE D=200/150 | 0.039 | 37.15 | 1.45 |
| CMEL003 | u | MANGUITO UNION GALVA SEGMENTADO JG VENT CONAIRE d=150 | 0.199 | 9.97 | 1.98 |
|  |  | Total |  |  | 38.69 |

**CCEFA019015055** Cond CONAIRE JG EXTRAFLEX AL-19 mm circular D=150 y 0,5 mm de espesor 55 pct fig simple pared helic
Precio: 40.73
Fabricación y suministro de conductos CONAIRE JG EXTRAFLEX AL de geometría circular, tipo simple pared helicoidal de acero galvanizado en caliente, calidad del acero DX51D+Z250/275, de 150 mm de diámetro y 0,5 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A003 | ml | TUBO HELICOIDAL GALVA ST EXTRAFLEX AL-19x3000 CONAIRE D=150 | 0.333 | 89 | 29.64 |
| 3MCO920A003 | u | CODO GALVA 90º SEGMENTADO ST EXTRAFLEX AL-19 CONAIRE D=150 | 0.066 | 32.29 | 2.13 |
| 3MCO420A003 | u | CODO GALVA 45º SEGMENTADO ST EXTRAFLEX AL-19 CONAIRE D=150 | 0.157 | 22.63 | 3.55 |
| 3MTS920A003 | u | TE SIMPLE GALVA 90º SEGMENTADA ST EXTRAFLEX AL-19 CONAIRE D=150 | 0.035 | 34.34 | 1.20 |
| 3MRC20A006 | u | REDUCCION CONCENTRICA GALVA SEGMENTADO ST EXTRAFLEX AL-19 CONAIRE D=200/150 | 0.048 | 37.15 | 1.78 |
| CMEL003 | u | MANGUITO UNION GALVA SEGMENTADO JG VENT CONAIRE d=150 | 0.244 | 9.97 | 2.43 |
|  |  | Total |  |  | 40.73 |

###### XTRFLXA19200 EXTRAFLEX AL D=200 mm

**CCEFA019020015** Cond CONAIRE JG EXTRAFLEX AL-19 mm circular D=200 y 0,5 mm de espesor 15 pct fig simple pared helic
Precio: 42.48
Fabricación y suministro de conductos CONAIRE JG EXTRAFLEX AL de geometría circular, tipo simple pared helicoidal de acero galvanizado en caliente, calidad del acero DX51D+Z250/275, de 200 mm de diámetro y 0,5 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A004 | ml | TUBO HELICOIDAL GALVA ST EXTRAFLEX AL-19x3000 CONAIRE D=200 | 0.333 | 116.13 | 38.67 |
| 3MCO920A004 | u | CODO GALVA 90º SEGMENTADO ST EXTRAFLEX AL-19 CONAIRE D=200 | 0.018 | 43.93 | 0.79 |
| 3MCO420A004 | u | CODO GALVA 45º SEGMENTADO ST EXTRAFLEX AL-19 CONAIRE D=200 | 0.043 | 29.19 | 1.26 |
| 3MTS920A004 | u | TE SIMPLE GALVA 90º SEGMENTADA ST EXTRAFLEX AL-19 CONAIRE D=200 | 0.009 | 46.45 | 0.42 |
| 3MRC20A009 | u | REDUCCION CONCENTRICA GALVA SEGMENTADO ST EXTRAFLEX AL-19 CONAIRE D=250/200 | 0.013 | 47.49 | 0.62 |
| CMEL004 | u | MANGUITO UNION GALVA SEGMENTADO JG VENT CONAIRE d=200 | 0.066 | 10.86 | 0.72 |
|  |  | Total |  |  | 42.48 |

**CCEFA019020025** Cond CONAIRE JG EXTRAFLEX AL-19 mm circular D=200 y 0,5 mm de espesor 25 pct fig simple pared helic
Precio: 45.05
Fabricación y suministro de conductos CONAIRE JG EXTRAFLEX AL de geometría circular, tipo simple pared helicoidal de acero galvanizado en caliente, calidad del acero DX51D+Z250/275, de 200 mm de diámetro y 0,5 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A004 | ml | TUBO HELICOIDAL GALVA ST EXTRAFLEX AL-19x3000 CONAIRE D=200 | 0.333 | 116.13 | 38.67 |
| 3MCO920A004 | u | CODO GALVA 90º SEGMENTADO ST EXTRAFLEX AL-19 CONAIRE D=200 | 0.03 | 43.93 | 1.32 |
| 3MCO420A004 | u | CODO GALVA 45º SEGMENTADO ST EXTRAFLEX AL-19 CONAIRE D=200 | 0.071 | 29.19 | 2.07 |
| 3MTS920A004 | u | TE SIMPLE GALVA 90º SEGMENTADA ST EXTRAFLEX AL-19 CONAIRE D=200 | 0.016 | 46.45 | 0.74 |
| 3MRC20A009 | u | REDUCCION CONCENTRICA GALVA SEGMENTADO ST EXTRAFLEX AL-19 CONAIRE D=250/200 | 0.022 | 47.49 | 1.04 |
| CMEL004 | u | MANGUITO UNION GALVA SEGMENTADO JG VENT CONAIRE d=200 | 0.111 | 10.86 | 1.21 |
|  |  | Total |  |  | 45.05 |

**CCEFA019020035** Cond CONAIRE JG EXTRAFLEX AL-19 mm circular D=200 y 0,5 mm de espesor 35 pct fig simple pared helic
Precio: 47.61
Fabricación y suministro de conductos CONAIRE JG EXTRAFLEX AL de geometría circular, tipo simple pared helicoidal de acero galvanizado en caliente, calidad del acero DX51D+Z250/275, de 200 mm de diámetro y 0,5 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A004 | ml | TUBO HELICOIDAL GALVA ST EXTRAFLEX AL-19x3000 CONAIRE D=200 | 0.333 | 116.13 | 38.67 |
| 3MCO920A004 | u | CODO GALVA 90º SEGMENTADO ST EXTRAFLEX AL-19 CONAIRE D=200 | 0.042 | 43.93 | 1.85 |
| 3MCO420A004 | u | CODO GALVA 45º SEGMENTADO ST EXTRAFLEX AL-19 CONAIRE D=200 | 0.1 | 29.19 | 2.92 |
| 3MTS920A004 | u | TE SIMPLE GALVA 90º SEGMENTADA ST EXTRAFLEX AL-19 CONAIRE D=200 | 0.022 | 46.45 | 1.02 |
| 3MRC20A009 | u | REDUCCION CONCENTRICA GALVA SEGMENTADO ST EXTRAFLEX AL-19 CONAIRE D=250/200 | 0.031 | 47.49 | 1.47 |
| CMEL004 | u | MANGUITO UNION GALVA SEGMENTADO JG VENT CONAIRE d=200 | 0.155 | 10.86 | 1.68 |
|  |  | Total |  |  | 47.61 |

**CCEFA019020045** Cond CONAIRE JG EXTRAFLEX AL-19 mm circular D=200 y 0,5 mm de espesor 45 pct fig simple pared helic
Precio: 50.12
Fabricación y suministro de conductos CONAIRE JG EXTRAFLEX AL de geometría circular, tipo simple pared helicoidal de acero galvanizado en caliente, calidad del acero DX51D+Z250/275, de 200 mm de diámetro y 0,5 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A004 | ml | TUBO HELICOIDAL GALVA ST EXTRAFLEX AL-19x3000 CONAIRE D=200 | 0.333 | 116.13 | 38.67 |
| 3MCO920A004 | u | CODO GALVA 90º SEGMENTADO ST EXTRAFLEX AL-19 CONAIRE D=200 | 0.054 | 43.93 | 2.37 |
| 3MCO420A004 | u | CODO GALVA 45º SEGMENTADO ST EXTRAFLEX AL-19 CONAIRE D=200 | 0.129 | 29.19 | 3.77 |
| 3MTS920A004 | u | TE SIMPLE GALVA 90º SEGMENTADA ST EXTRAFLEX AL-19 CONAIRE D=200 | 0.028 | 46.45 | 1.30 |
| 3MRC20A009 | u | REDUCCION CONCENTRICA GALVA SEGMENTADO ST EXTRAFLEX AL-19 CONAIRE D=250/200 | 0.039 | 47.49 | 1.85 |
| CMEL004 | u | MANGUITO UNION GALVA SEGMENTADO JG VENT CONAIRE d=200 | 0.199 | 10.86 | 2.16 |
|  |  | Total |  |  | 50.12 |

**CCEFA019020055** Cond CONAIRE JG EXTRAFLEX AL-19 mm circular D=200 y 0,5 mm de espesor 55 pct fig simple pared helic
Precio: 52.71
Fabricación y suministro de conductos CONAIRE JG EXTRAFLEX AL de geometría circular, tipo simple pared helicoidal de acero galvanizado en caliente, calidad del acero DX51D+Z250/275, de 200 mm de diámetro y 0,5 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A004 | ml | TUBO HELICOIDAL GALVA ST EXTRAFLEX AL-19x3000 CONAIRE D=200 | 0.333 | 116.13 | 38.67 |
| 3MCO920A004 | u | CODO GALVA 90º SEGMENTADO ST EXTRAFLEX AL-19 CONAIRE D=200 | 0.066 | 43.93 | 2.90 |
| 3MCO420A004 | u | CODO GALVA 45º SEGMENTADO ST EXTRAFLEX AL-19 CONAIRE D=200 | 0.157 | 29.19 | 4.58 |
| 3MTS920A004 | u | TE SIMPLE GALVA 90º SEGMENTADA ST EXTRAFLEX AL-19 CONAIRE D=200 | 0.035 | 46.45 | 1.63 |
| 3MRC20A009 | u | REDUCCION CONCENTRICA GALVA SEGMENTADO ST EXTRAFLEX AL-19 CONAIRE D=250/200 | 0.048 | 47.49 | 2.28 |
| CMEL004 | u | MANGUITO UNION GALVA SEGMENTADO JG VENT CONAIRE d=200 | 0.244 | 10.86 | 2.65 |
|  |  | Total |  |  | 52.71 |

###### XTRFLXA19250 EXTRAFLEX AL D=250 mm

**CCEFA019025015** Cond CONAIRE JG EXTRAFLEX AL-19 mm circular D=250 y 0,5 mm de espesor 15 pct fig simple pared helic
Precio: 51.02
Fabricación y suministro de conductos CONAIRE JG EXTRAFLEX AL de geometría circular, tipo simple pared helicoidal de acero galvanizado en caliente, calidad del acero DX51D+Z250/275, de 250 mm de diámetro y 0,5 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A005 | ml | TUBO HELICOIDAL GALVA ST EXTRAFLEX AL-19x3000 CONAIRE D=250 | 0.333 | 138.35 | 46.07 |
| 3MCO920A005 | u | CODO GALVA 90º SEGMENTADO ST EXTRAFLEX AL-19 CONAIRE D=250 | 0.018 | 64.39 | 1.16 |
| 3MCO420A005 | u | CODO GALVA 45º SEGMENTADO ST EXTRAFLEX AL-19 CONAIRE D=250 | 0.043 | 43.8 | 1.88 |
| 3MTS920A005 | u | TE SIMPLE GALVA 90º SEGMENTADA ST EXTRAFLEX AL-19 CONAIRE D=250 | 0.009 | 66.7 | 0.60 |
| 3MRC20A012 | u | REDUCCION CONCENTRICA GALVA SEGMENTADO ST EXTRAFLEX AL-19 CONAIRE D=300/250 | 0.013 | 57.06 | 0.74 |
| CMEL005 | u | MANGUITO UNION GALVA SEGMENTADO JG VENT CONAIRE d=250 | 0.066 | 8.71 | 0.57 |
|  |  | Total |  |  | 51.02 |

**CCEFA019025025** Cond CONAIRE JG EXTRAFLEX AL-19 mm circular D=250 y 0,5 mm de espesor 25 pct fig simple pared helic
Precio: 54.41
Fabricación y suministro de conductos CONAIRE JG EXTRAFLEX AL de geometría circular, tipo simple pared helicoidal de acero galvanizado en caliente, calidad del acero DX51D+Z250/275, de 250 mm de diámetro y 0,5 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A005 | ml | TUBO HELICOIDAL GALVA ST EXTRAFLEX AL-19x3000 CONAIRE D=250 | 0.333 | 138.35 | 46.07 |
| 3MCO920A005 | u | CODO GALVA 90º SEGMENTADO ST EXTRAFLEX AL-19 CONAIRE D=250 | 0.03 | 64.39 | 1.93 |
| 3MCO420A005 | u | CODO GALVA 45º SEGMENTADO ST EXTRAFLEX AL-19 CONAIRE D=250 | 0.071 | 43.8 | 3.11 |
| 3MTS920A005 | u | TE SIMPLE GALVA 90º SEGMENTADA ST EXTRAFLEX AL-19 CONAIRE D=250 | 0.016 | 66.7 | 1.07 |
| 3MRC20A012 | u | REDUCCION CONCENTRICA GALVA SEGMENTADO ST EXTRAFLEX AL-19 CONAIRE D=300/250 | 0.022 | 57.06 | 1.26 |
| CMEL005 | u | MANGUITO UNION GALVA SEGMENTADO JG VENT CONAIRE d=250 | 0.111 | 8.71 | 0.97 |
|  |  | Total |  |  | 54.41 |

**CCEFA019025035** Cond CONAIRE JG EXTRAFLEX AL-19 mm circular D=250 y 0,5 mm de espesor 35 pct fig simple pared helic
Precio: 57.74
Fabricación y suministro de conductos CONAIRE JG EXTRAFLEX AL de geometría circular, tipo simple pared helicoidal de acero galvanizado en caliente, calidad del acero DX51D+Z250/275, de 250 mm de diámetro y 0,5 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A005 | ml | TUBO HELICOIDAL GALVA ST EXTRAFLEX AL-19x3000 CONAIRE D=250 | 0.333 | 138.35 | 46.07 |
| 3MCO920A005 | u | CODO GALVA 90º SEGMENTADO ST EXTRAFLEX AL-19 CONAIRE D=250 | 0.042 | 64.39 | 2.70 |
| 3MCO420A005 | u | CODO GALVA 45º SEGMENTADO ST EXTRAFLEX AL-19 CONAIRE D=250 | 0.1 | 43.8 | 4.38 |
| 3MTS920A005 | u | TE SIMPLE GALVA 90º SEGMENTADA ST EXTRAFLEX AL-19 CONAIRE D=250 | 0.022 | 66.7 | 1.47 |
| 3MRC20A012 | u | REDUCCION CONCENTRICA GALVA SEGMENTADO ST EXTRAFLEX AL-19 CONAIRE D=300/250 | 0.031 | 57.06 | 1.77 |
| CMEL005 | u | MANGUITO UNION GALVA SEGMENTADO JG VENT CONAIRE d=250 | 0.155 | 8.71 | 1.35 |
|  |  | Total |  |  | 57.74 |

**CCEFA019025045** Cond CONAIRE JG EXTRAFLEX AL-19 mm circular D=250 y 0,5 mm de espesor 45 pct fig simple pared helic
Precio: 61.03
Fabricación y suministro de conductos CONAIRE JG EXTRAFLEX AL de geometría circular, tipo simple pared helicoidal de acero galvanizado en caliente, calidad del acero DX51D+Z250/275, de 250 mm de diámetro y 0,5 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A005 | ml | TUBO HELICOIDAL GALVA ST EXTRAFLEX AL-19x3000 CONAIRE D=250 | 0.333 | 138.35 | 46.07 |
| 3MCO920A005 | u | CODO GALVA 90º SEGMENTADO ST EXTRAFLEX AL-19 CONAIRE D=250 | 0.054 | 64.39 | 3.48 |
| 3MCO420A005 | u | CODO GALVA 45º SEGMENTADO ST EXTRAFLEX AL-19 CONAIRE D=250 | 0.129 | 43.8 | 5.65 |
| 3MTS920A005 | u | TE SIMPLE GALVA 90º SEGMENTADA ST EXTRAFLEX AL-19 CONAIRE D=250 | 0.028 | 66.7 | 1.87 |
| 3MRC20A012 | u | REDUCCION CONCENTRICA GALVA SEGMENTADO ST EXTRAFLEX AL-19 CONAIRE D=300/250 | 0.039 | 57.06 | 2.23 |
| CMEL005 | u | MANGUITO UNION GALVA SEGMENTADO JG VENT CONAIRE d=250 | 0.199 | 8.71 | 1.73 |
|  |  | Total |  |  | 61.03 |

**CCEFA019025055** Cond CONAIRE JG EXTRAFLEX AL-19 mm circular D=250 y 0,5 mm de espesor 55 pct fig simple pared helic
Precio: 64.4
Fabricación y suministro de conductos CONAIRE JG EXTRAFLEX AL de geometría circular, tipo simple pared helicoidal de acero galvanizado en caliente, calidad del acero DX51D+Z250/275, de 250 mm de diámetro y 0,5 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A005 | ml | TUBO HELICOIDAL GALVA ST EXTRAFLEX AL-19x3000 CONAIRE D=250 | 0.333 | 138.35 | 46.07 |
| 3MCO920A005 | u | CODO GALVA 90º SEGMENTADO ST EXTRAFLEX AL-19 CONAIRE D=250 | 0.066 | 64.39 | 4.25 |
| 3MCO420A005 | u | CODO GALVA 45º SEGMENTADO ST EXTRAFLEX AL-19 CONAIRE D=250 | 0.157 | 43.8 | 6.88 |
| 3MTS920A005 | u | TE SIMPLE GALVA 90º SEGMENTADA ST EXTRAFLEX AL-19 CONAIRE D=250 | 0.035 | 66.7 | 2.33 |
| 3MRC20A012 | u | REDUCCION CONCENTRICA GALVA SEGMENTADO ST EXTRAFLEX AL-19 CONAIRE D=300/250 | 0.048 | 57.06 | 2.74 |
| CMEL005 | u | MANGUITO UNION GALVA SEGMENTADO JG VENT CONAIRE d=250 | 0.244 | 8.71 | 2.13 |
|  |  | Total |  |  | 64.4 |

###### XTRFLXA19300 EXTRAFLEX AL D=300 mm

**CCEFA019030015** Cond CONAIRE JG EXTRAFLEX AL-19 mm circular D=300 y 0,5 mm de espesor 15 pct fig simple pared helic
Precio: 60.21
Fabricación y suministro de conductos CONAIRE JG EXTRAFLEX AL de geometría circular, tipo simple pared helicoidal de acero galvanizado en caliente, calidad del acero DX51D+Z250/275, de 300 mm de diámetro y 0,5 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A006 | ml | TUBO HELICOIDAL GALVA ST EXTRAFLEX AL-19x3000 CONAIRE D=300 | 0.333 | 163.35 | 54.40 |
| 3MCO920A006 | u | CODO GALVA 90º SEGMENTADO ST EXTRAFLEX AL-19 CONAIRE D=300 | 0.018 | 72.09 | 1.30 |
| 3MCO420A006 | u | CODO GALVA 45º SEGMENTADO ST EXTRAFLEX AL-19 CONAIRE D=300 | 0.043 | 48.21 | 2.07 |
| 3MTS920A006 | u | TE SIMPLE GALVA 90º SEGMENTADA ST EXTRAFLEX AL-19 CONAIRE D=300 | 0.009 | 69.63 | 0.63 |
| 3MRC20A016 | u | REDUCCION CONCENTRICA GALVA SEGMENTADO ST EXTRAFLEX AL-19 CONAIRE D=355/300 | 0.013 | 65.07 | 0.85 |
| CMEL006 | u | MANGUITO UNION GALVA SEGMENTADO JG VENT CONAIRE d=300 | 0.066 | 14.49 | 0.96 |
|  |  | Total |  |  | 60.21 |

**CCEFA019030025** Cond CONAIRE JG EXTRAFLEX AL-19 mm circular D=300 y 0,5 mm de espesor 25 pct fig simple pared helic
Precio: 64.13
Fabricación y suministro de conductos CONAIRE JG EXTRAFLEX AL de geometría circular, tipo simple pared helicoidal de acero galvanizado en caliente, calidad del acero DX51D+Z250/275, de 300 mm de diámetro y 0,5 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A006 | ml | TUBO HELICOIDAL GALVA ST EXTRAFLEX AL-19x3000 CONAIRE D=300 | 0.333 | 163.35 | 54.40 |
| 3MCO920A006 | u | CODO GALVA 90º SEGMENTADO ST EXTRAFLEX AL-19 CONAIRE D=300 | 0.03 | 72.09 | 2.16 |
| 3MCO420A006 | u | CODO GALVA 45º SEGMENTADO ST EXTRAFLEX AL-19 CONAIRE D=300 | 0.071 | 48.21 | 3.42 |
| 3MTS920A006 | u | TE SIMPLE GALVA 90º SEGMENTADA ST EXTRAFLEX AL-19 CONAIRE D=300 | 0.016 | 69.63 | 1.11 |
| 3MRC20A016 | u | REDUCCION CONCENTRICA GALVA SEGMENTADO ST EXTRAFLEX AL-19 CONAIRE D=355/300 | 0.022 | 65.07 | 1.43 |
| CMEL006 | u | MANGUITO UNION GALVA SEGMENTADO JG VENT CONAIRE d=300 | 0.111 | 14.49 | 1.61 |
|  |  | Total |  |  | 64.13 |

**CCEFA019030035** Cond CONAIRE JG EXTRAFLEX AL-19 mm circular D=300 y 0,5 mm de espesor 35 pct fig simple pared helic
Precio: 68.05
Fabricación y suministro de conductos CONAIRE JG EXTRAFLEX AL de geometría circular, tipo simple pared helicoidal de acero galvanizado en caliente, calidad del acero DX51D+Z250/275, de 300 mm de diámetro y 0,5 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A006 | ml | TUBO HELICOIDAL GALVA ST EXTRAFLEX AL-19x3000 CONAIRE D=300 | 0.333 | 163.35 | 54.40 |
| 3MCO920A006 | u | CODO GALVA 90º SEGMENTADO ST EXTRAFLEX AL-19 CONAIRE D=300 | 0.042 | 72.09 | 3.03 |
| 3MCO420A006 | u | CODO GALVA 45º SEGMENTADO ST EXTRAFLEX AL-19 CONAIRE D=300 | 0.1 | 48.21 | 4.82 |
| 3MTS920A006 | u | TE SIMPLE GALVA 90º SEGMENTADA ST EXTRAFLEX AL-19 CONAIRE D=300 | 0.022 | 69.63 | 1.53 |
| 3MRC20A016 | u | REDUCCION CONCENTRICA GALVA SEGMENTADO ST EXTRAFLEX AL-19 CONAIRE D=355/300 | 0.031 | 65.07 | 2.02 |
| CMEL006 | u | MANGUITO UNION GALVA SEGMENTADO JG VENT CONAIRE d=300 | 0.155 | 14.49 | 2.25 |
|  |  | Total |  |  | 68.05 |

**CCEFA019030045** Cond CONAIRE JG EXTRAFLEX AL-19 mm circular D=300 y 0,5 mm de espesor 45 pct fig simple pared helic
Precio: 71.88
Fabricación y suministro de conductos CONAIRE JG EXTRAFLEX AL de geometría circular, tipo simple pared helicoidal de acero galvanizado en caliente, calidad del acero DX51D+Z250/275, de 300 mm de diámetro y 0,5 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A006 | ml | TUBO HELICOIDAL GALVA ST EXTRAFLEX AL-19x3000 CONAIRE D=300 | 0.333 | 163.35 | 54.40 |
| 3MCO920A006 | u | CODO GALVA 90º SEGMENTADO ST EXTRAFLEX AL-19 CONAIRE D=300 | 0.054 | 72.09 | 3.89 |
| 3MCO420A006 | u | CODO GALVA 45º SEGMENTADO ST EXTRAFLEX AL-19 CONAIRE D=300 | 0.129 | 48.21 | 6.22 |
| 3MTS920A006 | u | TE SIMPLE GALVA 90º SEGMENTADA ST EXTRAFLEX AL-19 CONAIRE D=300 | 0.028 | 69.63 | 1.95 |
| 3MRC20A016 | u | REDUCCION CONCENTRICA GALVA SEGMENTADO ST EXTRAFLEX AL-19 CONAIRE D=355/300 | 0.039 | 65.07 | 2.54 |
| CMEL006 | u | MANGUITO UNION GALVA SEGMENTADO JG VENT CONAIRE d=300 | 0.199 | 14.49 | 2.88 |
|  |  | Total |  |  | 71.88 |

**CCEFA019030055** Cond CONAIRE JG EXTRAFLEX AL-19 mm circular D=300 y 0,5 mm de espesor 55 pct fig simple pared helic
Precio: 75.83
Fabricación y suministro de conductos CONAIRE JG EXTRAFLEX AL de geometría circular, tipo simple pared helicoidal de acero galvanizado en caliente, calidad del acero DX51D+Z250/275, de 300 mm de diámetro y 0,5 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A006 | ml | TUBO HELICOIDAL GALVA ST EXTRAFLEX AL-19x3000 CONAIRE D=300 | 0.333 | 163.35 | 54.40 |
| 3MCO920A006 | u | CODO GALVA 90º SEGMENTADO ST EXTRAFLEX AL-19 CONAIRE D=300 | 0.066 | 72.09 | 4.76 |
| 3MCO420A006 | u | CODO GALVA 45º SEGMENTADO ST EXTRAFLEX AL-19 CONAIRE D=300 | 0.157 | 48.21 | 7.57 |
| 3MTS920A006 | u | TE SIMPLE GALVA 90º SEGMENTADA ST EXTRAFLEX AL-19 CONAIRE D=300 | 0.035 | 69.63 | 2.44 |
| 3MRC20A016 | u | REDUCCION CONCENTRICA GALVA SEGMENTADO ST EXTRAFLEX AL-19 CONAIRE D=355/300 | 0.048 | 65.07 | 3.12 |
| CMEL006 | u | MANGUITO UNION GALVA SEGMENTADO JG VENT CONAIRE d=300 | 0.244 | 14.49 | 3.54 |
|  |  | Total |  |  | 75.83 |

###### XTRFLXA19355 EXTRAFLEX AL D=355 mm

**CCEFA019035515** Cond CONAIRE JG EXTRAFLEX AL-19 mm circular D=355 y 0,6 mm de espesor 15 pct fig simple pared helic
Precio: 74.58
Fabricación y suministro de conductos CONAIRE JG EXTRAFLEX AL de geometría circular, tipo simple pared helicoidal de acero galvanizado en caliente, calidad del acero DX51D+Z250/275, de 355 mm de diámetro y 0,6 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A007 | ml | TUBO HELICOIDAL GALVA ST EXTRAFLEX AL-19x3000 CONAIRE D=355 | 0.333 | 201.32 | 67.04 |
| 3MCO920A007 | u | CODO GALVA 90º SEGMENTADO ST EXTRAFLEX AL-19 CONAIRE D=355 | 0.018 | 98.34 | 1.77 |
| 3MCO420A007 | u | CODO GALVA 45º SEGMENTADO ST EXTRAFLEX AL-19 CONAIRE D=355 | 0.043 | 63.09 | 2.71 |
| 3MTS920A007 | u | TE SIMPLE GALVA 90º SEGMENTADA ST EXTRAFLEX AL-19 CONAIRE D=355 | 0.009 | 96.77 | 0.87 |
| 3MRC20A021 | u | REDUCCION CONCENTRICA GALVA SEGMENTADO ST EXTRAFLEX AL-19 CONAIRE D=400/355 | 0.013 | 84.68 | 1.10 |
| CMEL007 | u | MANGUITO UNION GALVA SEGMENTADO JG VENT CONAIRE d=355 | 0.066 | 16.47 | 1.09 |
|  |  | Total |  |  | 74.58 |

**CCEFA019035525** Cond CONAIRE JG EXTRAFLEX AL-19 mm circular D=355 y 0,6 mm de espesor 25 pct fig simple pared helic
Precio: 79.71
Fabricación y suministro de conductos CONAIRE JG EXTRAFLEX AL de geometría circular, tipo simple pared helicoidal de acero galvanizado en caliente, calidad del acero DX51D+Z250/275, de 355 mm de diámetro y 0,6 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A007 | ml | TUBO HELICOIDAL GALVA ST EXTRAFLEX AL-19x3000 CONAIRE D=355 | 0.333 | 201.32 | 67.04 |
| 3MCO920A007 | u | CODO GALVA 90º SEGMENTADO ST EXTRAFLEX AL-19 CONAIRE D=355 | 0.03 | 98.34 | 2.95 |
| 3MCO420A007 | u | CODO GALVA 45º SEGMENTADO ST EXTRAFLEX AL-19 CONAIRE D=355 | 0.071 | 63.09 | 4.48 |
| 3MTS920A007 | u | TE SIMPLE GALVA 90º SEGMENTADA ST EXTRAFLEX AL-19 CONAIRE D=355 | 0.016 | 96.77 | 1.55 |
| 3MRC20A021 | u | REDUCCION CONCENTRICA GALVA SEGMENTADO ST EXTRAFLEX AL-19 CONAIRE D=400/355 | 0.022 | 84.68 | 1.86 |
| CMEL007 | u | MANGUITO UNION GALVA SEGMENTADO JG VENT CONAIRE d=355 | 0.111 | 16.47 | 1.83 |
|  |  | Total |  |  | 79.71 |

**CCEFA019035535** Cond CONAIRE JG EXTRAFLEX AL-19 mm circular D=355 y 0,6 mm de espesor 35 pct fig simple pared helic
Precio: 84.79
Fabricación y suministro de conductos CONAIRE JG EXTRAFLEX AL de geometría circular, tipo simple pared helicoidal de acero galvanizado en caliente, calidad del acero DX51D+Z250/275, de 355 mm de diámetro y 0,6 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A007 | ml | TUBO HELICOIDAL GALVA ST EXTRAFLEX AL-19x3000 CONAIRE D=355 | 0.333 | 201.32 | 67.04 |
| 3MCO920A007 | u | CODO GALVA 90º SEGMENTADO ST EXTRAFLEX AL-19 CONAIRE D=355 | 0.042 | 98.34 | 4.13 |
| 3MCO420A007 | u | CODO GALVA 45º SEGMENTADO ST EXTRAFLEX AL-19 CONAIRE D=355 | 0.1 | 63.09 | 6.31 |
| 3MTS920A007 | u | TE SIMPLE GALVA 90º SEGMENTADA ST EXTRAFLEX AL-19 CONAIRE D=355 | 0.022 | 96.77 | 2.13 |
| 3MRC20A021 | u | REDUCCION CONCENTRICA GALVA SEGMENTADO ST EXTRAFLEX AL-19 CONAIRE D=400/355 | 0.031 | 84.68 | 2.63 |
| CMEL007 | u | MANGUITO UNION GALVA SEGMENTADO JG VENT CONAIRE d=355 | 0.155 | 16.47 | 2.55 |
|  |  | Total |  |  | 84.79 |

**CCEFA019035545** Cond CONAIRE JG EXTRAFLEX AL-19 mm circular D=355 y 0,6 mm de espesor 45 pct fig simple pared helic
Precio: 89.78
Fabricación y suministro de conductos CONAIRE JG EXTRAFLEX AL de geometría circular, tipo simple pared helicoidal de acero galvanizado en caliente, calidad del acero DX51D+Z250/275, de 355 mm de diámetro y 0,6 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A007 | ml | TUBO HELICOIDAL GALVA ST EXTRAFLEX AL-19x3000 CONAIRE D=355 | 0.333 | 201.32 | 67.04 |
| 3MCO920A007 | u | CODO GALVA 90º SEGMENTADO ST EXTRAFLEX AL-19 CONAIRE D=355 | 0.054 | 98.34 | 5.31 |
| 3MCO420A007 | u | CODO GALVA 45º SEGMENTADO ST EXTRAFLEX AL-19 CONAIRE D=355 | 0.129 | 63.09 | 8.14 |
| 3MTS920A007 | u | TE SIMPLE GALVA 90º SEGMENTADA ST EXTRAFLEX AL-19 CONAIRE D=355 | 0.028 | 96.77 | 2.71 |
| 3MRC20A021 | u | REDUCCION CONCENTRICA GALVA SEGMENTADO ST EXTRAFLEX AL-19 CONAIRE D=400/355 | 0.039 | 84.68 | 3.30 |
| CMEL007 | u | MANGUITO UNION GALVA SEGMENTADO JG VENT CONAIRE d=355 | 0.199 | 16.47 | 3.28 |
|  |  | Total |  |  | 89.78 |

**CCEFA019035555** Cond CONAIRE JG EXTRAFLEX AL-19 mm circular D=355 y 0,6 mm de espesor 55 pct fig simple pared helic
Precio: 94.91
Fabricación y suministro de conductos CONAIRE JG EXTRAFLEX AL de geometría circular, tipo simple pared helicoidal de acero galvanizado en caliente, calidad del acero DX51D+Z250/275, de 355 mm de diámetro y 0,6 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A007 | ml | TUBO HELICOIDAL GALVA ST EXTRAFLEX AL-19x3000 CONAIRE D=355 | 0.333 | 201.32 | 67.04 |
| 3MCO920A007 | u | CODO GALVA 90º SEGMENTADO ST EXTRAFLEX AL-19 CONAIRE D=355 | 0.066 | 98.34 | 6.49 |
| 3MCO420A007 | u | CODO GALVA 45º SEGMENTADO ST EXTRAFLEX AL-19 CONAIRE D=355 | 0.157 | 63.09 | 9.91 |
| 3MTS920A007 | u | TE SIMPLE GALVA 90º SEGMENTADA ST EXTRAFLEX AL-19 CONAIRE D=355 | 0.035 | 96.77 | 3.39 |
| 3MRC20A021 | u | REDUCCION CONCENTRICA GALVA SEGMENTADO ST EXTRAFLEX AL-19 CONAIRE D=400/355 | 0.048 | 84.68 | 4.06 |
| CMEL007 | u | MANGUITO UNION GALVA SEGMENTADO JG VENT CONAIRE d=355 | 0.244 | 16.47 | 4.02 |
|  |  | Total |  |  | 94.91 |

###### XTRFLXA19400 EXTRAFLEX AL D=400 mm

**CCEFA019040015** Cond CONAIRE JG EXTRAFLEX AL-19 mm circular D=400 y 0,6 mm de espesor 15 pct fig simple pared helic
Precio: 83.81
Fabricación y suministro de conductos CONAIRE JG EXTRAFLEX AL de geometría circular, tipo simple pared helicoidal de acero galvanizado en caliente, calidad del acero DX51D+Z250/275, de 400 mm de diámetro y 0,6 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A008 | ml | TUBO HELICOIDAL GALVA ST EXTRAFLEX AL-19x3000 CONAIRE D=400 | 0.333 | 224.92 | 74.90 |
| 3MCO920A008 | u | CODO GALVA 90º SEGMENTADO ST EXTRAFLEX AL-19 CONAIRE D=400 | 0.018 | 118.01 | 2.12 |
| 3MCO420A008 | u | CODO GALVA 45º SEGMENTADO ST EXTRAFLEX AL-19 CONAIRE D=400 | 0.043 | 74.9 | 3.22 |
| 3MTS920A008 | u | TE SIMPLE GALVA 90º SEGMENTADA ST EXTRAFLEX AL-19 CONAIRE D=400 | 0.009 | 117.71 | 1.06 |
| 3MRC20A027 | u | REDUCCION CONCENTRICA GALVA SEGMENTADO ST EXTRAFLEX AL-19 CONAIRE D=450/400 | 0.013 | 95.68 | 1.24 |
| CMEL008 | u | MANGUITO UNION GALVA SEGMENTADO JG VENT CONAIRE d=400 | 0.066 | 19.2 | 1.27 |
|  |  | Total |  |  | 83.81 |

**CCEFA019040025** Cond CONAIRE JG EXTRAFLEX AL-19 mm circular D=400 y 0,6 mm de espesor 25 pct fig simple pared helic
Precio: 89.87
Fabricación y suministro de conductos CONAIRE JG EXTRAFLEX AL de geometría circular, tipo simple pared helicoidal de acero galvanizado en caliente, calidad del acero DX51D+Z250/275, de 400 mm de diámetro y 0,6 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A008 | ml | TUBO HELICOIDAL GALVA ST EXTRAFLEX AL-19x3000 CONAIRE D=400 | 0.333 | 224.92 | 74.90 |
| 3MCO920A008 | u | CODO GALVA 90º SEGMENTADO ST EXTRAFLEX AL-19 CONAIRE D=400 | 0.03 | 118.01 | 3.54 |
| 3MCO420A008 | u | CODO GALVA 45º SEGMENTADO ST EXTRAFLEX AL-19 CONAIRE D=400 | 0.071 | 74.9 | 5.32 |
| 3MTS920A008 | u | TE SIMPLE GALVA 90º SEGMENTADA ST EXTRAFLEX AL-19 CONAIRE D=400 | 0.016 | 117.71 | 1.88 |
| 3MRC20A027 | u | REDUCCION CONCENTRICA GALVA SEGMENTADO ST EXTRAFLEX AL-19 CONAIRE D=450/400 | 0.022 | 95.68 | 2.10 |
| CMEL008 | u | MANGUITO UNION GALVA SEGMENTADO JG VENT CONAIRE d=400 | 0.111 | 19.2 | 2.13 |
|  |  | Total |  |  | 89.87 |

**CCEFA019040035** Cond CONAIRE JG EXTRAFLEX AL-19 mm circular D=400 y 0,6 mm de espesor 35 pct fig simple pared helic
Precio: 95.89
Fabricación y suministro de conductos CONAIRE JG EXTRAFLEX AL de geometría circular, tipo simple pared helicoidal de acero galvanizado en caliente, calidad del acero DX51D+Z250/275, de 400 mm de diámetro y 0,6 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A008 | ml | TUBO HELICOIDAL GALVA ST EXTRAFLEX AL-19x3000 CONAIRE D=400 | 0.333 | 224.92 | 74.90 |
| 3MCO920A008 | u | CODO GALVA 90º SEGMENTADO ST EXTRAFLEX AL-19 CONAIRE D=400 | 0.042 | 118.01 | 4.96 |
| 3MCO420A008 | u | CODO GALVA 45º SEGMENTADO ST EXTRAFLEX AL-19 CONAIRE D=400 | 0.1 | 74.9 | 7.49 |
| 3MTS920A008 | u | TE SIMPLE GALVA 90º SEGMENTADA ST EXTRAFLEX AL-19 CONAIRE D=400 | 0.022 | 117.71 | 2.59 |
| 3MRC20A027 | u | REDUCCION CONCENTRICA GALVA SEGMENTADO ST EXTRAFLEX AL-19 CONAIRE D=450/400 | 0.031 | 95.68 | 2.97 |
| CMEL008 | u | MANGUITO UNION GALVA SEGMENTADO JG VENT CONAIRE d=400 | 0.155 | 19.2 | 2.98 |
|  |  | Total |  |  | 95.89 |

**CCEFA019040045** Cond CONAIRE JG EXTRAFLEX AL-19 mm circular D=400 y 0,6 mm de espesor 45 pct fig simple pared helic
Precio: 101.78
Fabricación y suministro de conductos CONAIRE JG EXTRAFLEX AL de geometría circular, tipo simple pared helicoidal de acero galvanizado en caliente, calidad del acero DX51D+Z250/275, de 400 mm de diámetro y 0,6 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A008 | ml | TUBO HELICOIDAL GALVA ST EXTRAFLEX AL-19x3000 CONAIRE D=400 | 0.333 | 224.92 | 74.90 |
| 3MCO920A008 | u | CODO GALVA 90º SEGMENTADO ST EXTRAFLEX AL-19 CONAIRE D=400 | 0.054 | 118.01 | 6.37 |
| 3MCO420A008 | u | CODO GALVA 45º SEGMENTADO ST EXTRAFLEX AL-19 CONAIRE D=400 | 0.129 | 74.9 | 9.66 |
| 3MTS920A008 | u | TE SIMPLE GALVA 90º SEGMENTADA ST EXTRAFLEX AL-19 CONAIRE D=400 | 0.028 | 117.71 | 3.30 |
| 3MRC20A027 | u | REDUCCION CONCENTRICA GALVA SEGMENTADO ST EXTRAFLEX AL-19 CONAIRE D=450/400 | 0.039 | 95.68 | 3.73 |
| CMEL008 | u | MANGUITO UNION GALVA SEGMENTADO JG VENT CONAIRE d=400 | 0.199 | 19.2 | 3.82 |
|  |  | Total |  |  | 101.78 |

**CCEFA019040055** Cond CONAIRE JG EXTRAFLEX AL-19 mm circular D=400 y 0,6 mm de espesor 55 pct fig simple pared helic
Precio: 107.84
Fabricación y suministro de conductos CONAIRE JG EXTRAFLEX AL de geometría circular, tipo simple pared helicoidal de acero galvanizado en caliente, calidad del acero DX51D+Z250/275, de 400 mm de diámetro y 0,6 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A008 | ml | TUBO HELICOIDAL GALVA ST EXTRAFLEX AL-19x3000 CONAIRE D=400 | 0.333 | 224.92 | 74.90 |
| 3MCO920A008 | u | CODO GALVA 90º SEGMENTADO ST EXTRAFLEX AL-19 CONAIRE D=400 | 0.066 | 118.01 | 7.79 |
| 3MCO420A008 | u | CODO GALVA 45º SEGMENTADO ST EXTRAFLEX AL-19 CONAIRE D=400 | 0.157 | 74.9 | 11.76 |
| 3MTS920A008 | u | TE SIMPLE GALVA 90º SEGMENTADA ST EXTRAFLEX AL-19 CONAIRE D=400 | 0.035 | 117.71 | 4.12 |
| 3MRC20A027 | u | REDUCCION CONCENTRICA GALVA SEGMENTADO ST EXTRAFLEX AL-19 CONAIRE D=450/400 | 0.048 | 95.68 | 4.59 |
| CMEL008 | u | MANGUITO UNION GALVA SEGMENTADO JG VENT CONAIRE d=400 | 0.244 | 19.2 | 4.68 |
|  |  | Total |  |  | 107.84 |

###### XTRFLXA19450 EXTRAFLEX AL D=450 mm

**CCEFA019045015** Cond CONAIRE JG EXTRAFLEX AL-19 mm circular D=450 y 0,6 mm de espesor 15 pct fig simple pared helic
Precio: 94.11
Fabricación y suministro de conductos CONAIRE JG EXTRAFLEX AL de geometría circular, tipo simple pared helicoidal de acero galvanizado en caliente, calidad del acero DX51D+Z250/275, de 450 mm de diámetro y 0,6 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A009 | ml | TUBO HELICOIDAL GALVA ST EXTRAFLEX AL-19x3000 CONAIRE D=450 | 0.333 | 251.3 | 83.68 |
| 3MCO920A009 | u | CODO GALVA 90º SEGMENTADO ST EXTRAFLEX AL-19 CONAIRE D=450 | 0.018 | 142.15 | 2.56 |
| 3MCO420A009 | u | CODO GALVA 45º SEGMENTADO ST EXTRAFLEX AL-19 CONAIRE D=450 | 0.043 | 89.45 | 3.85 |
| 3MTS920A009 | u | TE SIMPLE GALVA 90º SEGMENTADA ST EXTRAFLEX AL-19 CONAIRE D=450 | 0.009 | 129.23 | 1.16 |
| 3MRC20A033 | u | REDUCCION CONCENTRICA GALVA SEGMENTADO ST EXTRAFLEX AL-19 CONAIRE D=500/450 | 0.013 | 114.78 | 1.49 |
| CMEL009 | u | MANGUITO UNION GALVA SEGMENTADO JG VENT CONAIRE d=450 | 0.066 | 20.75 | 1.37 |
|  |  | Total |  |  | 94.11 |

**CCEFA019045025** Cond CONAIRE JG EXTRAFLEX AL-19 mm circular D=450 y 0,6 mm de espesor 25 pct fig simple pared helic
Precio: 101.19
Fabricación y suministro de conductos CONAIRE JG EXTRAFLEX AL de geometría circular, tipo simple pared helicoidal de acero galvanizado en caliente, calidad del acero DX51D+Z250/275, de 450 mm de diámetro y 0,6 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A009 | ml | TUBO HELICOIDAL GALVA ST EXTRAFLEX AL-19x3000 CONAIRE D=450 | 0.333 | 251.3 | 83.68 |
| 3MCO920A009 | u | CODO GALVA 90º SEGMENTADO ST EXTRAFLEX AL-19 CONAIRE D=450 | 0.03 | 142.15 | 4.26 |
| 3MCO420A009 | u | CODO GALVA 45º SEGMENTADO ST EXTRAFLEX AL-19 CONAIRE D=450 | 0.071 | 89.45 | 6.35 |
| 3MTS920A009 | u | TE SIMPLE GALVA 90º SEGMENTADA ST EXTRAFLEX AL-19 CONAIRE D=450 | 0.016 | 129.23 | 2.07 |
| 3MRC20A033 | u | REDUCCION CONCENTRICA GALVA SEGMENTADO ST EXTRAFLEX AL-19 CONAIRE D=500/450 | 0.022 | 114.78 | 2.53 |
| CMEL009 | u | MANGUITO UNION GALVA SEGMENTADO JG VENT CONAIRE d=450 | 0.111 | 20.75 | 2.30 |
|  |  | Total |  |  | 101.19 |

**CCEFA019045035** Cond CONAIRE JG EXTRAFLEX AL-19 mm circular D=450 y 0,6 mm de espesor 35 pct fig simple pared helic
Precio: 108.22
Fabricación y suministro de conductos CONAIRE JG EXTRAFLEX AL de geometría circular, tipo simple pared helicoidal de acero galvanizado en caliente, calidad del acero DX51D+Z250/275, de 450 mm de diámetro y 0,6 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A009 | ml | TUBO HELICOIDAL GALVA ST EXTRAFLEX AL-19x3000 CONAIRE D=450 | 0.333 | 251.3 | 83.68 |
| 3MCO920A009 | u | CODO GALVA 90º SEGMENTADO ST EXTRAFLEX AL-19 CONAIRE D=450 | 0.042 | 142.15 | 5.97 |
| 3MCO420A009 | u | CODO GALVA 45º SEGMENTADO ST EXTRAFLEX AL-19 CONAIRE D=450 | 0.1 | 89.45 | 8.95 |
| 3MTS920A009 | u | TE SIMPLE GALVA 90º SEGMENTADA ST EXTRAFLEX AL-19 CONAIRE D=450 | 0.022 | 129.23 | 2.84 |
| 3MRC20A033 | u | REDUCCION CONCENTRICA GALVA SEGMENTADO ST EXTRAFLEX AL-19 CONAIRE D=500/450 | 0.031 | 114.78 | 3.56 |
| CMEL009 | u | MANGUITO UNION GALVA SEGMENTADO JG VENT CONAIRE d=450 | 0.155 | 20.75 | 3.22 |
|  |  | Total |  |  | 108.22 |

**CCEFA019045045** Cond CONAIRE JG EXTRAFLEX AL-19 mm circular D=450 y 0,6 mm de espesor 45 pct fig simple pared helic
Precio: 115.13
Fabricación y suministro de conductos CONAIRE JG EXTRAFLEX AL de geometría circular, tipo simple pared helicoidal de acero galvanizado en caliente, calidad del acero DX51D+Z250/275, de 450 mm de diámetro y 0,6 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A009 | ml | TUBO HELICOIDAL GALVA ST EXTRAFLEX AL-19x3000 CONAIRE D=450 | 0.333 | 251.3 | 83.68 |
| 3MCO920A009 | u | CODO GALVA 90º SEGMENTADO ST EXTRAFLEX AL-19 CONAIRE D=450 | 0.054 | 142.15 | 7.68 |
| 3MCO420A009 | u | CODO GALVA 45º SEGMENTADO ST EXTRAFLEX AL-19 CONAIRE D=450 | 0.129 | 89.45 | 11.54 |
| 3MTS920A009 | u | TE SIMPLE GALVA 90º SEGMENTADA ST EXTRAFLEX AL-19 CONAIRE D=450 | 0.028 | 129.23 | 3.62 |
| 3MRC20A033 | u | REDUCCION CONCENTRICA GALVA SEGMENTADO ST EXTRAFLEX AL-19 CONAIRE D=500/450 | 0.039 | 114.78 | 4.48 |
| CMEL009 | u | MANGUITO UNION GALVA SEGMENTADO JG VENT CONAIRE d=450 | 0.199 | 20.75 | 4.13 |
|  |  | Total |  |  | 115.13 |

**CCEFA019045055** Cond CONAIRE JG EXTRAFLEX AL-19 mm circular D=450 y 0,6 mm de espesor 55 pct fig simple pared helic
Precio: 122.19
Fabricación y suministro de conductos CONAIRE JG EXTRAFLEX AL de geometría circular, tipo simple pared helicoidal de acero galvanizado en caliente, calidad del acero DX51D+Z250/275, de 450 mm de diámetro y 0,6 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A009 | ml | TUBO HELICOIDAL GALVA ST EXTRAFLEX AL-19x3000 CONAIRE D=450 | 0.333 | 251.3 | 83.68 |
| 3MCO920A009 | u | CODO GALVA 90º SEGMENTADO ST EXTRAFLEX AL-19 CONAIRE D=450 | 0.066 | 142.15 | 9.38 |
| 3MCO420A009 | u | CODO GALVA 45º SEGMENTADO ST EXTRAFLEX AL-19 CONAIRE D=450 | 0.157 | 89.45 | 14.04 |
| 3MTS920A009 | u | TE SIMPLE GALVA 90º SEGMENTADA ST EXTRAFLEX AL-19 CONAIRE D=450 | 0.035 | 129.23 | 4.52 |
| 3MRC20A033 | u | REDUCCION CONCENTRICA GALVA SEGMENTADO ST EXTRAFLEX AL-19 CONAIRE D=500/450 | 0.048 | 114.78 | 5.51 |
| CMEL009 | u | MANGUITO UNION GALVA SEGMENTADO JG VENT CONAIRE d=450 | 0.244 | 20.75 | 5.06 |
|  |  | Total |  |  | 122.19 |

###### XTRFLXA19500 EXTRAFLEX AL D=500 mm

**CCEFA019050015** Cond CONAIRE JG EXTRAFLEX AL-19 mm circular D=500 y 0,7 mm de espesor 15 pct fig simple pared helic
Precio: 111.2
Fabricación y suministro de conductos CONAIRE JG EXTRAFLEX AL de geometría circular, tipo simple pared helicoidal de acero galvanizado en caliente, calidad del acero DX51D+Z250/275, de 500 mm de diámetro y 0,7 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A010 | ml | TUBO HELICOIDAL GALVA ST EXTRAFLEX AL-19x3000 CONAIRE D=500 | 0.333 | 295.63 | 98.44 |
| 3MCO920A010 | u | CODO GALVA 90º SEGMENTADO ST EXTRAFLEX AL-19 CONAIRE D=500 | 0.018 | 181.82 | 3.27 |
| 3MCO420A010 | u | CODO GALVA 45º SEGMENTADO ST EXTRAFLEX AL-19 CONAIRE D=500 | 0.043 | 107.07 | 4.60 |
| 3MTS920A010 | u | TE SIMPLE GALVA 90º SEGMENTADA ST EXTRAFLEX AL-19 CONAIRE D=500 | 0.009 | 170.3 | 1.53 |
| 3MRC20A040 | u | REDUCCION CONCENTRICA GALVA SEGMENTADO ST EXTRAFLEX AL-19 CONAIRE D=560/500 | 0.013 | 141 | 1.83 |
| CMEL010 | u | MANGUITO UNION GALVA SEGMENTADO JG VENT CONAIRE d=500 | 0.066 | 23.22 | 1.53 |
|  |  | Total |  |  | 111.2 |

**CCEFA019050025** Cond CONAIRE JG EXTRAFLEX AL-19 mm circular D=500 y 0,7 mm de espesor 25 pct fig simple pared helic
Precio: 119.89
Fabricación y suministro de conductos CONAIRE JG EXTRAFLEX AL de geometría circular, tipo simple pared helicoidal de acero galvanizado en caliente, calidad del acero DX51D+Z250/275, de 500 mm de diámetro y 0,7 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A010 | ml | TUBO HELICOIDAL GALVA ST EXTRAFLEX AL-19x3000 CONAIRE D=500 | 0.333 | 295.63 | 98.44 |
| 3MCO920A010 | u | CODO GALVA 90º SEGMENTADO ST EXTRAFLEX AL-19 CONAIRE D=500 | 0.03 | 181.82 | 5.45 |
| 3MCO420A010 | u | CODO GALVA 45º SEGMENTADO ST EXTRAFLEX AL-19 CONAIRE D=500 | 0.071 | 107.07 | 7.60 |
| 3MTS920A010 | u | TE SIMPLE GALVA 90º SEGMENTADA ST EXTRAFLEX AL-19 CONAIRE D=500 | 0.016 | 170.3 | 2.72 |
| 3MRC20A040 | u | REDUCCION CONCENTRICA GALVA SEGMENTADO ST EXTRAFLEX AL-19 CONAIRE D=560/500 | 0.022 | 141 | 3.10 |
| CMEL010 | u | MANGUITO UNION GALVA SEGMENTADO JG VENT CONAIRE d=500 | 0.111 | 23.22 | 2.58 |
|  |  | Total |  |  | 119.89 |

**CCEFA019050035** Cond CONAIRE JG EXTRAFLEX AL-19 mm circular D=500 y 0,7 mm de espesor 35 pct fig simple pared helic
Precio: 128.51
Fabricación y suministro de conductos CONAIRE JG EXTRAFLEX AL de geometría circular, tipo simple pared helicoidal de acero galvanizado en caliente, calidad del acero DX51D+Z250/275, de 500 mm de diámetro y 0,7 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A010 | ml | TUBO HELICOIDAL GALVA ST EXTRAFLEX AL-19x3000 CONAIRE D=500 | 0.333 | 295.63 | 98.44 |
| 3MCO920A010 | u | CODO GALVA 90º SEGMENTADO ST EXTRAFLEX AL-19 CONAIRE D=500 | 0.042 | 181.82 | 7.64 |
| 3MCO420A010 | u | CODO GALVA 45º SEGMENTADO ST EXTRAFLEX AL-19 CONAIRE D=500 | 0.1 | 107.07 | 10.71 |
| 3MTS920A010 | u | TE SIMPLE GALVA 90º SEGMENTADA ST EXTRAFLEX AL-19 CONAIRE D=500 | 0.022 | 170.3 | 3.75 |
| 3MRC20A040 | u | REDUCCION CONCENTRICA GALVA SEGMENTADO ST EXTRAFLEX AL-19 CONAIRE D=560/500 | 0.031 | 141 | 4.37 |
| CMEL010 | u | MANGUITO UNION GALVA SEGMENTADO JG VENT CONAIRE d=500 | 0.155 | 23.22 | 3.60 |
|  |  | Total |  |  | 128.51 |

**CCEFA019050045** Cond CONAIRE JG EXTRAFLEX AL-19 mm circular D=500 y 0,7 mm de espesor 45 pct fig simple pared helic
Precio: 136.96
Fabricación y suministro de conductos CONAIRE JG EXTRAFLEX AL de geometría circular, tipo simple pared helicoidal de acero galvanizado en caliente, calidad del acero DX51D+Z250/275, de 500 mm de diámetro y 0,7 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A010 | ml | TUBO HELICOIDAL GALVA ST EXTRAFLEX AL-19x3000 CONAIRE D=500 | 0.333 | 295.63 | 98.44 |
| 3MCO920A010 | u | CODO GALVA 90º SEGMENTADO ST EXTRAFLEX AL-19 CONAIRE D=500 | 0.054 | 181.82 | 9.82 |
| 3MCO420A010 | u | CODO GALVA 45º SEGMENTADO ST EXTRAFLEX AL-19 CONAIRE D=500 | 0.129 | 107.07 | 13.81 |
| 3MTS920A010 | u | TE SIMPLE GALVA 90º SEGMENTADA ST EXTRAFLEX AL-19 CONAIRE D=500 | 0.028 | 170.3 | 4.77 |
| 3MRC20A040 | u | REDUCCION CONCENTRICA GALVA SEGMENTADO ST EXTRAFLEX AL-19 CONAIRE D=560/500 | 0.039 | 141 | 5.50 |
| CMEL010 | u | MANGUITO UNION GALVA SEGMENTADO JG VENT CONAIRE d=500 | 0.199 | 23.22 | 4.62 |
|  |  | Total |  |  | 136.96 |

**CCEFA019050055** Cond CONAIRE JG EXTRAFLEX AL-19 mm circular D=500 y 0,7 mm de espesor 55 pct fig simple pared helic
Precio: 145.65
Fabricación y suministro de conductos CONAIRE JG EXTRAFLEX AL de geometría circular, tipo simple pared helicoidal de acero galvanizado en caliente, calidad del acero DX51D+Z250/275, de 500 mm de diámetro y 0,7 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A010 | ml | TUBO HELICOIDAL GALVA ST EXTRAFLEX AL-19x3000 CONAIRE D=500 | 0.333 | 295.63 | 98.44 |
| 3MCO920A010 | u | CODO GALVA 90º SEGMENTADO ST EXTRAFLEX AL-19 CONAIRE D=500 | 0.066 | 181.82 | 12.00 |
| 3MCO420A010 | u | CODO GALVA 45º SEGMENTADO ST EXTRAFLEX AL-19 CONAIRE D=500 | 0.157 | 107.07 | 16.81 |
| 3MTS920A010 | u | TE SIMPLE GALVA 90º SEGMENTADA ST EXTRAFLEX AL-19 CONAIRE D=500 | 0.035 | 170.3 | 5.96 |
| 3MRC20A040 | u | REDUCCION CONCENTRICA GALVA SEGMENTADO ST EXTRAFLEX AL-19 CONAIRE D=560/500 | 0.048 | 141 | 6.77 |
| CMEL010 | u | MANGUITO UNION GALVA SEGMENTADO JG VENT CONAIRE d=500 | 0.244 | 23.22 | 5.67 |
|  |  | Total |  |  | 145.65 |

###### XTRFLXA19560 EXTRAFLEX AL D=560 mm

**CCEFA019056015** Cond CONAIRE JG EXTRAFLEX AL-19 mm circular D=560 y 0,7 mm de espesor 15 pct fig simple pared helic
Precio: 124.55
Fabricación y suministro de conductos CONAIRE JG EXTRAFLEX AL de geometría circular, tipo simple pared helicoidal de acero galvanizado en caliente, calidad del acero DX51D+Z250/275, de 560 mm de diámetro y 0,7 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A011 | ml | TUBO HELICOIDAL GALVA ST EXTRAFLEX AL-19x3000 CONAIRE D=560 | 0.333 | 329.44 | 109.70 |
| 3MCO920A011 | u | CODO GALVA 90º SEGMENTADO ST EXTRAFLEX AL-19 CONAIRE D=560 | 0.018 | 212.34 | 3.82 |
| 3MCO420A011 | u | CODO GALVA 45º SEGMENTADO ST EXTRAFLEX AL-19 CONAIRE D=560 | 0.043 | 126.87 | 5.46 |
| 3MTS920A011 | u | TE SIMPLE GALVA 90º SEGMENTADA ST EXTRAFLEX AL-19 CONAIRE D=560 | 0.009 | 202.8 | 1.83 |
| 3MRC20A048 | u | REDUCCION CONCENTRICA GALVA SEGMENTADO ST EXTRAFLEX AL-19 CONAIRE D=600/560 | 0.013 | 154.37 | 2.01 |
| CMEL011 | u | MANGUITO UNION GALVA SEGMENTADO JG VENT CONAIRE d=560 | 0.066 | 26.27 | 1.73 |
|  |  | Total |  |  | 124.55 |

**CCEFA019056025** Cond CONAIRE JG EXTRAFLEX AL-19 mm circular D=560 y 0,7 mm de espesor 25 pct fig simple pared helic
Precio: 124.55
Fabricación y suministro de conductos CONAIRE JG EXTRAFLEX AL de geometría circular, tipo simple pared helicoidal de acero galvanizado en caliente, calidad del acero DX51D+Z250/275, de 560 mm de diámetro y 0,7 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A011 | ml | TUBO HELICOIDAL GALVA ST EXTRAFLEX AL-19x3000 CONAIRE D=560 | 0.333 | 329.44 | 109.70 |
| 3MCO920A011 | u | CODO GALVA 90º SEGMENTADO ST EXTRAFLEX AL-19 CONAIRE D=560 | 0.018 | 212.34 | 3.82 |
| 3MCO420A011 | u | CODO GALVA 45º SEGMENTADO ST EXTRAFLEX AL-19 CONAIRE D=560 | 0.043 | 126.87 | 5.46 |
| 3MTS920A011 | u | TE SIMPLE GALVA 90º SEGMENTADA ST EXTRAFLEX AL-19 CONAIRE D=560 | 0.009 | 202.8 | 1.83 |
| 3MRC20A048 | u | REDUCCION CONCENTRICA GALVA SEGMENTADO ST EXTRAFLEX AL-19 CONAIRE D=600/560 | 0.013 | 154.37 | 2.01 |
| CMEL011 | u | MANGUITO UNION GALVA SEGMENTADO JG VENT CONAIRE d=560 | 0.066 | 26.27 | 1.73 |
|  |  | Total |  |  | 124.55 |

**CCEFA019056035** Cond CONAIRE JG EXTRAFLEX AL-19 mm circular D=560 y 0,7 mm de espesor 35 pct fig simple pared helic
Precio: 124.55
Fabricación y suministro de conductos CONAIRE JG EXTRAFLEX AL de geometría circular, tipo simple pared helicoidal de acero galvanizado en caliente, calidad del acero DX51D+Z250/275, de 560 mm de diámetro y 0,7 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A011 | ml | TUBO HELICOIDAL GALVA ST EXTRAFLEX AL-19x3000 CONAIRE D=560 | 0.333 | 329.44 | 109.70 |
| 3MCO920A011 | u | CODO GALVA 90º SEGMENTADO ST EXTRAFLEX AL-19 CONAIRE D=560 | 0.018 | 212.34 | 3.82 |
| 3MCO420A011 | u | CODO GALVA 45º SEGMENTADO ST EXTRAFLEX AL-19 CONAIRE D=560 | 0.043 | 126.87 | 5.46 |
| 3MTS920A011 | u | TE SIMPLE GALVA 90º SEGMENTADA ST EXTRAFLEX AL-19 CONAIRE D=560 | 0.009 | 202.8 | 1.83 |
| 3MRC20A048 | u | REDUCCION CONCENTRICA GALVA SEGMENTADO ST EXTRAFLEX AL-19 CONAIRE D=600/560 | 0.013 | 154.37 | 2.01 |
| CMEL011 | u | MANGUITO UNION GALVA SEGMENTADO JG VENT CONAIRE d=560 | 0.066 | 26.27 | 1.73 |
|  |  | Total |  |  | 124.55 |

**CCEFA019056045** Cond CONAIRE JG EXTRAFLEX AL-19 mm circular D=560 y 0,7 mm de espesor 45 pct fig simple pared helic
Precio: 124.55
Fabricación y suministro de conductos CONAIRE JG EXTRAFLEX AL de geometría circular, tipo simple pared helicoidal de acero galvanizado en caliente, calidad del acero DX51D+Z250/275, de 560 mm de diámetro y 0,7 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A011 | ml | TUBO HELICOIDAL GALVA ST EXTRAFLEX AL-19x3000 CONAIRE D=560 | 0.333 | 329.44 | 109.70 |
| 3MCO920A011 | u | CODO GALVA 90º SEGMENTADO ST EXTRAFLEX AL-19 CONAIRE D=560 | 0.018 | 212.34 | 3.82 |
| 3MCO420A011 | u | CODO GALVA 45º SEGMENTADO ST EXTRAFLEX AL-19 CONAIRE D=560 | 0.043 | 126.87 | 5.46 |
| 3MTS920A011 | u | TE SIMPLE GALVA 90º SEGMENTADA ST EXTRAFLEX AL-19 CONAIRE D=560 | 0.009 | 202.8 | 1.83 |
| 3MRC20A048 | u | REDUCCION CONCENTRICA GALVA SEGMENTADO ST EXTRAFLEX AL-19 CONAIRE D=600/560 | 0.013 | 154.37 | 2.01 |
| CMEL011 | u | MANGUITO UNION GALVA SEGMENTADO JG VENT CONAIRE d=560 | 0.066 | 26.27 | 1.73 |
|  |  | Total |  |  | 124.55 |

**CCEFA019056055** Cond CONAIRE JG EXTRAFLEX AL-19 mm circular D=560 y 0,7 mm de espesor 55 pct fig simple pared helic
Precio: 124.55
Fabricación y suministro de conductos CONAIRE JG EXTRAFLEX AL de geometría circular, tipo simple pared helicoidal de acero galvanizado en caliente, calidad del acero DX51D+Z250/275, de 560 mm de diámetro y 0,7 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A011 | ml | TUBO HELICOIDAL GALVA ST EXTRAFLEX AL-19x3000 CONAIRE D=560 | 0.333 | 329.44 | 109.70 |
| 3MCO920A011 | u | CODO GALVA 90º SEGMENTADO ST EXTRAFLEX AL-19 CONAIRE D=560 | 0.018 | 212.34 | 3.82 |
| 3MCO420A011 | u | CODO GALVA 45º SEGMENTADO ST EXTRAFLEX AL-19 CONAIRE D=560 | 0.043 | 126.87 | 5.46 |
| 3MTS920A011 | u | TE SIMPLE GALVA 90º SEGMENTADA ST EXTRAFLEX AL-19 CONAIRE D=560 | 0.009 | 202.8 | 1.83 |
| 3MRC20A048 | u | REDUCCION CONCENTRICA GALVA SEGMENTADO ST EXTRAFLEX AL-19 CONAIRE D=600/560 | 0.013 | 154.37 | 2.01 |
| CMEL011 | u | MANGUITO UNION GALVA SEGMENTADO JG VENT CONAIRE d=560 | 0.066 | 26.27 | 1.73 |
|  |  | Total |  |  | 124.55 |

###### XTRFLXA19600 EXTRAFLEX AL D=600 mm

**CCEFA019060015** Cond CONAIRE JG EXTRAFLEX AL-19 mm circular D=600 y 0,7 mm de espesor 15 pct fig simple pared helic
Precio: 134.54
Fabricación y suministro de conductos CONAIRE JG EXTRAFLEX AL de geometría circular, tipo simple pared helicoidal de acero galvanizado en caliente, calidad del acero DX51D+Z250/275, de 600 mm de diámetro y 0,7 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A012 | ml | TUBO HELICOIDAL GALVA ST EXTRAFLEX AL-19x3000 CONAIRE D=600 | 0.333 | 351.59 | 117.08 |
| 3MCO920A012 | u | CODO GALVA 90º SEGMENTADO ST EXTRAFLEX AL-19 CONAIRE D=600 | 0.018 | 244.33 | 4.40 |
| 3MCO420A012 | u | CODO GALVA 45º SEGMENTADO ST EXTRAFLEX AL-19 CONAIRE D=600 | 0.043 | 149.79 | 6.44 |
| 3MTS920A012 | u | TE SIMPLE GALVA 90º SEGMENTADA ST EXTRAFLEX AL-19 CONAIRE D=600 | 0.009 | 228.69 | 2.06 |
| 3MRC20A056 | u | REDUCCION CONCENTRICA GALVA SEGMENTADO ST EXTRAFLEX AL-19 CONAIRE D=630/600 | 0.013 | 213.32 | 2.77 |
| CMEL012 | u | MANGUITO UNION GALVA SEGMENTADO JG VENT CONAIRE d=600 | 0.066 | 27.05 | 1.79 |
|  |  | Total |  |  | 134.54 |

**CCEFA019060025** Cond CONAIRE JG EXTRAFLEX AL-19 mm circular D=600 y 0,7 mm de espesor 25 pct fig simple pared helic
Precio: 134.54
Fabricación y suministro de conductos CONAIRE JG EXTRAFLEX AL de geometría circular, tipo simple pared helicoidal de acero galvanizado en caliente, calidad del acero DX51D+Z250/275, de 600 mm de diámetro y 0,7 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A012 | ml | TUBO HELICOIDAL GALVA ST EXTRAFLEX AL-19x3000 CONAIRE D=600 | 0.333 | 351.59 | 117.08 |
| 3MCO920A012 | u | CODO GALVA 90º SEGMENTADO ST EXTRAFLEX AL-19 CONAIRE D=600 | 0.018 | 244.33 | 4.40 |
| 3MCO420A012 | u | CODO GALVA 45º SEGMENTADO ST EXTRAFLEX AL-19 CONAIRE D=600 | 0.043 | 149.79 | 6.44 |
| 3MTS920A012 | u | TE SIMPLE GALVA 90º SEGMENTADA ST EXTRAFLEX AL-19 CONAIRE D=600 | 0.009 | 228.69 | 2.06 |
| 3MRC20A056 | u | REDUCCION CONCENTRICA GALVA SEGMENTADO ST EXTRAFLEX AL-19 CONAIRE D=630/600 | 0.013 | 213.32 | 2.77 |
| CMEL012 | u | MANGUITO UNION GALVA SEGMENTADO JG VENT CONAIRE d=600 | 0.066 | 27.05 | 1.79 |
|  |  | Total |  |  | 134.54 |

**CCEFA019060035** Cond CONAIRE JG EXTRAFLEX AL-19 mm circular D=600 y 0,7 mm de espesor 35 pct fig simple pared helic
Precio: 134.54
Fabricación y suministro de conductos CONAIRE JG EXTRAFLEX AL de geometría circular, tipo simple pared helicoidal de acero galvanizado en caliente, calidad del acero DX51D+Z250/275, de 600 mm de diámetro y 0,7 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A012 | ml | TUBO HELICOIDAL GALVA ST EXTRAFLEX AL-19x3000 CONAIRE D=600 | 0.333 | 351.59 | 117.08 |
| 3MCO920A012 | u | CODO GALVA 90º SEGMENTADO ST EXTRAFLEX AL-19 CONAIRE D=600 | 0.018 | 244.33 | 4.40 |
| 3MCO420A012 | u | CODO GALVA 45º SEGMENTADO ST EXTRAFLEX AL-19 CONAIRE D=600 | 0.043 | 149.79 | 6.44 |
| 3MTS920A012 | u | TE SIMPLE GALVA 90º SEGMENTADA ST EXTRAFLEX AL-19 CONAIRE D=600 | 0.009 | 228.69 | 2.06 |
| 3MRC20A056 | u | REDUCCION CONCENTRICA GALVA SEGMENTADO ST EXTRAFLEX AL-19 CONAIRE D=630/600 | 0.013 | 213.32 | 2.77 |
| CMEL012 | u | MANGUITO UNION GALVA SEGMENTADO JG VENT CONAIRE d=600 | 0.066 | 27.05 | 1.79 |
|  |  | Total |  |  | 134.54 |

**CCEFA019060045** Cond CONAIRE JG EXTRAFLEX AL-19 mm circular D=600 y 0,7 mm de espesor 45 pct fig simple pared helic
Precio: 134.54
Fabricación y suministro de conductos CONAIRE JG EXTRAFLEX AL de geometría circular, tipo simple pared helicoidal de acero galvanizado en caliente, calidad del acero DX51D+Z250/275, de 600 mm de diámetro y 0,7 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A012 | ml | TUBO HELICOIDAL GALVA ST EXTRAFLEX AL-19x3000 CONAIRE D=600 | 0.333 | 351.59 | 117.08 |
| 3MCO920A012 | u | CODO GALVA 90º SEGMENTADO ST EXTRAFLEX AL-19 CONAIRE D=600 | 0.018 | 244.33 | 4.40 |
| 3MCO420A012 | u | CODO GALVA 45º SEGMENTADO ST EXTRAFLEX AL-19 CONAIRE D=600 | 0.043 | 149.79 | 6.44 |
| 3MTS920A012 | u | TE SIMPLE GALVA 90º SEGMENTADA ST EXTRAFLEX AL-19 CONAIRE D=600 | 0.009 | 228.69 | 2.06 |
| 3MRC20A056 | u | REDUCCION CONCENTRICA GALVA SEGMENTADO ST EXTRAFLEX AL-19 CONAIRE D=630/600 | 0.013 | 213.32 | 2.77 |
| CMEL012 | u | MANGUITO UNION GALVA SEGMENTADO JG VENT CONAIRE d=600 | 0.066 | 27.05 | 1.79 |
|  |  | Total |  |  | 134.54 |

**CCEFA019060055** Cond CONAIRE JG EXTRAFLEX AL-19 mm circular D=600 y 0,7 mm de espesor 55 pct fig simple pared helic
Precio: 134.54
Fabricación y suministro de conductos CONAIRE JG EXTRAFLEX AL de geometría circular, tipo simple pared helicoidal de acero galvanizado en caliente, calidad del acero DX51D+Z250/275, de 600 mm de diámetro y 0,7 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A012 | ml | TUBO HELICOIDAL GALVA ST EXTRAFLEX AL-19x3000 CONAIRE D=600 | 0.333 | 351.59 | 117.08 |
| 3MCO920A012 | u | CODO GALVA 90º SEGMENTADO ST EXTRAFLEX AL-19 CONAIRE D=600 | 0.018 | 244.33 | 4.40 |
| 3MCO420A012 | u | CODO GALVA 45º SEGMENTADO ST EXTRAFLEX AL-19 CONAIRE D=600 | 0.043 | 149.79 | 6.44 |
| 3MTS920A012 | u | TE SIMPLE GALVA 90º SEGMENTADA ST EXTRAFLEX AL-19 CONAIRE D=600 | 0.009 | 228.69 | 2.06 |
| 3MRC20A056 | u | REDUCCION CONCENTRICA GALVA SEGMENTADO ST EXTRAFLEX AL-19 CONAIRE D=630/600 | 0.013 | 213.32 | 2.77 |
| CMEL012 | u | MANGUITO UNION GALVA SEGMENTADO JG VENT CONAIRE d=600 | 0.066 | 27.05 | 1.79 |
|  |  | Total |  |  | 134.54 |

###### XTRFLXA19630 EXTRAFLEX AL D=630 mm

**CCEFA019063015** Cond CONAIRE JG EXTRAFLEX AL-19 mm circular D=630 y 0,7 mm de espesor 15 pct fig simple pared helic
Precio: 142.99
Fabricación y suministro de conductos CONAIRE JG EXTRAFLEX AL de geometría circular, tipo simple pared helicoidal de acero galvanizado en caliente, calidad del acero DX51D+Z250/275, de 630 mm de diámetro y 0,7 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A013 | ml | TUBO HELICOIDAL GALVA ST EXTRAFLEX AL-19x3000 CONAIRE D=630 | 0.333 | 373.77 | 124.47 |
| 3MCO920A013 | u | CODO GALVA 90º SEGMENTADO ST EXTRAFLEX AL-19 CONAIRE D=630 | 0.018 | 263.89 | 4.75 |
| 3MCO420A013 | u | CODO GALVA 45º SEGMENTADO ST EXTRAFLEX AL-19 CONAIRE D=630 | 0.043 | 161.06 | 6.93 |
| 3MTS920A013 | u | TE SIMPLE GALVA 90º SEGMENTADA ST EXTRAFLEX AL-19 CONAIRE D=630 | 0.009 | 247 | 2.22 |
| 3MRC20A065 | u | REDUCCION CONCENTRICA GALVA SEGMENTADO ST EXTRAFLEX AL-19 CONAIRE D=710/630 | 0.013 | 208.06 | 2.70 |
| CMEL013 | u | MANGUITO UNION GALVA SEGMENTADO JG VENT CONAIRE d=630 | 0.066 | 29.11 | 1.92 |
|  |  | Total |  |  | 142.99 |

**CCEFA019063025** Cond CONAIRE JG EXTRAFLEX AL-19 mm circular D=630 y 0,7 mm de espesor 25 pct fig simple pared helic
Precio: 144.3
Fabricación y suministro de conductos CONAIRE JG EXTRAFLEX AL de geometría circular, tipo simple pared helicoidal de acero galvanizado en caliente, calidad del acero DX51D+Z250/275, de 630 mm de diámetro y 0,7 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A013 | ml | TUBO HELICOIDAL GALVA ST EXTRAFLEX AL-19x3000 CONAIRE D=630 | 0.333 | 373.77 | 124.47 |
| 3MCO920A013 | u | CODO GALVA 90º SEGMENTADO ST EXTRAFLEX AL-19 CONAIRE D=630 | 0.018 | 263.89 | 4.75 |
| 3MCO420A013 | u | CODO GALVA 45º SEGMENTADO ST EXTRAFLEX AL-19 CONAIRE D=630 | 0.043 | 161.06 | 6.93 |
| 3MTS920A013 | u | TE SIMPLE GALVA 90º SEGMENTADA ST EXTRAFLEX AL-19 CONAIRE D=630 | 0.009 | 247 | 2.22 |
| 3MRC20A065 | u | REDUCCION CONCENTRICA GALVA SEGMENTADO ST EXTRAFLEX AL-19 CONAIRE D=710/630 | 0.013 | 208.06 | 2.70 |
| CMEL013 | u | MANGUITO UNION GALVA SEGMENTADO JG VENT CONAIRE d=630 | 0.111 | 29.11 | 3.23 |
|  |  | Total |  |  | 144.3 |

**CCEFA019063035** Cond CONAIRE JG EXTRAFLEX AL-19 mm circular D=630 y 0,7 mm de espesor 35 pct fig simple pared helic
Precio: 145.58
Fabricación y suministro de conductos CONAIRE JG EXTRAFLEX AL de geometría circular, tipo simple pared helicoidal de acero galvanizado en caliente, calidad del acero DX51D+Z250/275, de 630 mm de diámetro y 0,7 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A013 | ml | TUBO HELICOIDAL GALVA ST EXTRAFLEX AL-19x3000 CONAIRE D=630 | 0.333 | 373.77 | 124.47 |
| 3MCO920A013 | u | CODO GALVA 90º SEGMENTADO ST EXTRAFLEX AL-19 CONAIRE D=630 | 0.018 | 263.89 | 4.75 |
| 3MCO420A013 | u | CODO GALVA 45º SEGMENTADO ST EXTRAFLEX AL-19 CONAIRE D=630 | 0.043 | 161.06 | 6.93 |
| 3MTS920A013 | u | TE SIMPLE GALVA 90º SEGMENTADA ST EXTRAFLEX AL-19 CONAIRE D=630 | 0.009 | 247 | 2.22 |
| 3MRC20A065 | u | REDUCCION CONCENTRICA GALVA SEGMENTADO ST EXTRAFLEX AL-19 CONAIRE D=710/630 | 0.013 | 208.06 | 2.70 |
| CMEL013 | u | MANGUITO UNION GALVA SEGMENTADO JG VENT CONAIRE d=630 | 0.155 | 29.11 | 4.51 |
|  |  | Total |  |  | 145.58 |

**CCEFA019063045** Cond CONAIRE JG EXTRAFLEX AL-19 mm circular D=630 y 0,7 mm de espesor 45 pct fig simple pared helic
Precio: 146.86
Fabricación y suministro de conductos CONAIRE JG EXTRAFLEX AL de geometría circular, tipo simple pared helicoidal de acero galvanizado en caliente, calidad del acero DX51D+Z250/275, de 630 mm de diámetro y 0,7 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A013 | ml | TUBO HELICOIDAL GALVA ST EXTRAFLEX AL-19x3000 CONAIRE D=630 | 0.333 | 373.77 | 124.47 |
| 3MCO920A013 | u | CODO GALVA 90º SEGMENTADO ST EXTRAFLEX AL-19 CONAIRE D=630 | 0.018 | 263.89 | 4.75 |
| 3MCO420A013 | u | CODO GALVA 45º SEGMENTADO ST EXTRAFLEX AL-19 CONAIRE D=630 | 0.043 | 161.06 | 6.93 |
| 3MTS920A013 | u | TE SIMPLE GALVA 90º SEGMENTADA ST EXTRAFLEX AL-19 CONAIRE D=630 | 0.009 | 247 | 2.22 |
| 3MRC20A065 | u | REDUCCION CONCENTRICA GALVA SEGMENTADO ST EXTRAFLEX AL-19 CONAIRE D=710/630 | 0.013 | 208.06 | 2.70 |
| CMEL013 | u | MANGUITO UNION GALVA SEGMENTADO JG VENT CONAIRE d=630 | 0.199 | 29.11 | 5.79 |
|  |  | Total |  |  | 146.86 |

**CCEFA019063055** Cond CONAIRE JG EXTRAFLEX AL-19 mm circular D=630 y 0,7 mm de espesor 55 pct fig simple pared helic
Precio: 148.17
Fabricación y suministro de conductos CONAIRE JG EXTRAFLEX AL de geometría circular, tipo simple pared helicoidal de acero galvanizado en caliente, calidad del acero DX51D+Z250/275, de 630 mm de diámetro y 0,7 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A013 | ml | TUBO HELICOIDAL GALVA ST EXTRAFLEX AL-19x3000 CONAIRE D=630 | 0.333 | 373.77 | 124.47 |
| 3MCO920A013 | u | CODO GALVA 90º SEGMENTADO ST EXTRAFLEX AL-19 CONAIRE D=630 | 0.018 | 263.89 | 4.75 |
| 3MCO420A013 | u | CODO GALVA 45º SEGMENTADO ST EXTRAFLEX AL-19 CONAIRE D=630 | 0.043 | 161.06 | 6.93 |
| 3MTS920A013 | u | TE SIMPLE GALVA 90º SEGMENTADA ST EXTRAFLEX AL-19 CONAIRE D=630 | 0.009 | 247 | 2.22 |
| 3MRC20A065 | u | REDUCCION CONCENTRICA GALVA SEGMENTADO ST EXTRAFLEX AL-19 CONAIRE D=710/630 | 0.013 | 208.06 | 2.70 |
| CMEL013 | u | MANGUITO UNION GALVA SEGMENTADO JG VENT CONAIRE d=630 | 0.244 | 29.11 | 7.10 |
|  |  | Total |  |  | 148.17 |

###### XTRFLXA19710 EXTRAFLEX AL D=710 mm

**CCEFA019071015** Cond CONAIRE JG EXTRAFLEX AL-19 mm circular D=710 y 0,8 mm de espesor 15 pct fig simple pared helic
Precio: 162.49
Fabricación y suministro de conductos CONAIRE JG EXTRAFLEX AL de geometría circular, tipo simple pared helicoidal de acero galvanizado en caliente, calidad del acero DX51D+Z250/275, de 710 mm de diámetro y 0,8 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A014 | ml | TUBO HELICOIDAL GALVA ST EXTRAFLEX AL-19x3000 CONAIRE D=710 | 0.333 | 419.53 | 139.70 |
| 3MCO920A014 | u | CODO GALVA 90º SEGMENTADO ST EXTRAFLEX AL-19 CONAIRE D=710 | 0.018 | 331.43 | 5.97 |
| 3MCO420A014 | u | CODO GALVA 45º SEGMENTADO ST EXTRAFLEX AL-19 CONAIRE D=710 | 0.043 | 197.91 | 8.51 |
| 3MTS920A014 | u | TE SIMPLE GALVA 90º SEGMENTADA ST EXTRAFLEX AL-19 CONAIRE D=710 | 0.009 | 309.86 | 2.79 |
| 3MRC20A074 | u | REDUCCION CONCENTRICA GALVA SEGMENTADO ST EXTRAFLEX AL-19 CONAIRE D=800/710 | 0.013 | 257.66 | 3.35 |
| CMEL014 | u | MANGUITO UNION GALVA SEGMENTADO JG VENT CONAIRE d=710 | 0.066 | 32.82 | 2.17 |
|  |  | Total |  |  | 162.49 |

**CCEFA019071025** Cond CONAIRE JG EXTRAFLEX AL-19 mm circular D=710 y 0,8 mm de espesor 25 pct fig simple pared helic
Precio: 163.96
Fabricación y suministro de conductos CONAIRE JG EXTRAFLEX AL de geometría circular, tipo simple pared helicoidal de acero galvanizado en caliente, calidad del acero DX51D+Z250/275, de 710 mm de diámetro y 0,8 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A014 | ml | TUBO HELICOIDAL GALVA ST EXTRAFLEX AL-19x3000 CONAIRE D=710 | 0.333 | 419.53 | 139.70 |
| 3MCO920A014 | u | CODO GALVA 90º SEGMENTADO ST EXTRAFLEX AL-19 CONAIRE D=710 | 0.018 | 331.43 | 5.97 |
| 3MCO420A014 | u | CODO GALVA 45º SEGMENTADO ST EXTRAFLEX AL-19 CONAIRE D=710 | 0.043 | 197.91 | 8.51 |
| 3MTS920A014 | u | TE SIMPLE GALVA 90º SEGMENTADA ST EXTRAFLEX AL-19 CONAIRE D=710 | 0.009 | 309.86 | 2.79 |
| 3MRC20A074 | u | REDUCCION CONCENTRICA GALVA SEGMENTADO ST EXTRAFLEX AL-19 CONAIRE D=800/710 | 0.013 | 257.66 | 3.35 |
| CMEL014 | u | MANGUITO UNION GALVA SEGMENTADO JG VENT CONAIRE d=710 | 0.111 | 32.82 | 3.64 |
|  |  | Total |  |  | 163.96 |

**CCEFA019071035** Cond CONAIRE JG EXTRAFLEX AL-19 mm circular D=710 y 0,8 mm de espesor 35 pct fig simple pared helic
Precio: 165.41
Fabricación y suministro de conductos CONAIRE JG EXTRAFLEX AL de geometría circular, tipo simple pared helicoidal de acero galvanizado en caliente, calidad del acero DX51D+Z250/275, de 710 mm de diámetro y 0,8 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A014 | ml | TUBO HELICOIDAL GALVA ST EXTRAFLEX AL-19x3000 CONAIRE D=710 | 0.333 | 419.53 | 139.70 |
| 3MCO920A014 | u | CODO GALVA 90º SEGMENTADO ST EXTRAFLEX AL-19 CONAIRE D=710 | 0.018 | 331.43 | 5.97 |
| 3MCO420A014 | u | CODO GALVA 45º SEGMENTADO ST EXTRAFLEX AL-19 CONAIRE D=710 | 0.043 | 197.91 | 8.51 |
| 3MTS920A014 | u | TE SIMPLE GALVA 90º SEGMENTADA ST EXTRAFLEX AL-19 CONAIRE D=710 | 0.009 | 309.86 | 2.79 |
| 3MRC20A074 | u | REDUCCION CONCENTRICA GALVA SEGMENTADO ST EXTRAFLEX AL-19 CONAIRE D=800/710 | 0.013 | 257.66 | 3.35 |
| CMEL014 | u | MANGUITO UNION GALVA SEGMENTADO JG VENT CONAIRE d=710 | 0.155 | 32.82 | 5.09 |
|  |  | Total |  |  | 165.41 |

**CCEFA019071045** Cond CONAIRE JG EXTRAFLEX AL-19 mm circular D=710 y 0,8 mm de espesor 45 pct fig simple pared helic
Precio: 166.85
Fabricación y suministro de conductos CONAIRE JG EXTRAFLEX AL de geometría circular, tipo simple pared helicoidal de acero galvanizado en caliente, calidad del acero DX51D+Z250/275, de 710 mm de diámetro y 0,8 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A014 | ml | TUBO HELICOIDAL GALVA ST EXTRAFLEX AL-19x3000 CONAIRE D=710 | 0.333 | 419.53 | 139.70 |
| 3MCO920A014 | u | CODO GALVA 90º SEGMENTADO ST EXTRAFLEX AL-19 CONAIRE D=710 | 0.018 | 331.43 | 5.97 |
| 3MCO420A014 | u | CODO GALVA 45º SEGMENTADO ST EXTRAFLEX AL-19 CONAIRE D=710 | 0.043 | 197.91 | 8.51 |
| 3MTS920A014 | u | TE SIMPLE GALVA 90º SEGMENTADA ST EXTRAFLEX AL-19 CONAIRE D=710 | 0.009 | 309.86 | 2.79 |
| 3MRC20A074 | u | REDUCCION CONCENTRICA GALVA SEGMENTADO ST EXTRAFLEX AL-19 CONAIRE D=800/710 | 0.013 | 257.66 | 3.35 |
| CMEL014 | u | MANGUITO UNION GALVA SEGMENTADO JG VENT CONAIRE d=710 | 0.199 | 32.82 | 6.53 |
|  |  | Total |  |  | 166.85 |

**CCEFA019071055** Cond CONAIRE JG EXTRAFLEX AL-19 mm circular D=710 y 0,8 mm de espesor 55 pct fig simple pared helic
Precio: 168.33
Fabricación y suministro de conductos CONAIRE JG EXTRAFLEX AL de geometría circular, tipo simple pared helicoidal de acero galvanizado en caliente, calidad del acero DX51D+Z250/275, de 710 mm de diámetro y 0,8 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A014 | ml | TUBO HELICOIDAL GALVA ST EXTRAFLEX AL-19x3000 CONAIRE D=710 | 0.333 | 419.53 | 139.70 |
| 3MCO920A014 | u | CODO GALVA 90º SEGMENTADO ST EXTRAFLEX AL-19 CONAIRE D=710 | 0.018 | 331.43 | 5.97 |
| 3MCO420A014 | u | CODO GALVA 45º SEGMENTADO ST EXTRAFLEX AL-19 CONAIRE D=710 | 0.043 | 197.91 | 8.51 |
| 3MTS920A014 | u | TE SIMPLE GALVA 90º SEGMENTADA ST EXTRAFLEX AL-19 CONAIRE D=710 | 0.009 | 309.86 | 2.79 |
| 3MRC20A074 | u | REDUCCION CONCENTRICA GALVA SEGMENTADO ST EXTRAFLEX AL-19 CONAIRE D=800/710 | 0.013 | 257.66 | 3.35 |
| CMEL014 | u | MANGUITO UNION GALVA SEGMENTADO JG VENT CONAIRE d=710 | 0.244 | 32.82 | 8.01 |
|  |  | Total |  |  | 168.33 |

###### XTRFLXA19800 EXTRAFLEX AL D=800 mm

**CCEFA019080015** Cond CONAIRE JG EXTRAFLEX AL-19 mm circular D=800 y 0,8 mm de espesor 15 pct fig simple pared helic
Precio: 197.89
Fabricación y suministro de conductos CONAIRE JG EXTRAFLEX AL de geometría circular, tipo simple pared helicoidal de acero galvanizado en caliente, calidad del acero DX51D+Z250/275, de 800 mm de diámetro y 0,8 mm de espesor según norma XP E 51- 620, incorpora en su cara exterior un aislamiento térmico de espuma elastómera de 19 mm de espesor de celda cerrada adesivada por una de sus caras y con acabado en lamina aluminio en la otra, incluye parte proporcional estimada (15%) de accesorios circulares con sistema de unión por simple encaje fabricados con junta de goma encastadas en las bocas de conexión, que le confiere estanqueidad al aire CLASE D. Se suministra en tramos 1,50 m y 3 m. Incluye certificado de fabricación y estanquidad al aire del sistema.

| Código | Ud | Descripción | Rendimiento | Precio | Importe |
|---|---|---|---|---|---|
| 3MMR3020A015 | ml | TUBO HELICOIDAL GALVA ST EXTRAFLEX AL-19x3000 CONAIRE D=800 | 0.333 | 508.39 | 169.29 |
| 3MCO920A015 | u | CODO GALVA 90º SEGMENTADO ST EXTRAFLEX AL-19 CONAIRE D=800 | 0.018 | 450.89 | 8.12 |
| 3MCO420A015 | u | CODO GALVA 45º SEGMENTADO ST EXTRAFLEX AL-19 CONAIRE D=800 | 0.043 | 258.95 | 11.13 |
| 3MTS920A015 | u | TE SIMPLE GALVA 90º SEGMENTADA ST EXTRAFLEX AL-19 CONAIRE D=800 | 0.009 | 401.75 | 3.62 |
| 3MRC20A074 | u | REDUCCION CONCENTRICA GALVA SEGMENTADO ST EXTRAFLEX AL-19 CONAIRE D=800/710 | 0.013 | 257.66 | 3.35 |
| CMEL015 | u | MANGUITO UNION GALVA SEGMENTADO JG VENT CONAIRE d=800 | 0.066 | 36.06 | 2.38 |
|  |  | Total |  |  | 197.89 |

**CCEFA019080025** Cond CONAIRE JG EXTRAFLEX AL-19 mm circular D=800 y 0,8 mm de espesor 25 pct fig simple pared helic
Precio: 199.51
Fabricación y suministro de conductos CONAIRE JG EXTRAFLEX AL de geometría circular, tipo simple pared helicoidal de acero galvanizado en caliente, calidad del acero DX51D+Z250/275, de 800 mm de diámetro y 0,8 mm de espesor según norma XP E 51- 620, incorpora en su cara exterior un aislamiento térmico de espuma elastómera de 19 mm de espesor de celda cerrada adesivada por una de sus caras y con acabado en lamina aluminio en la otra, incluye parte proporcional estimada (25%) de accesorios circulares con sistema de unión por simple encaje fabricados con junta de goma encastadas en las bocas de conexión, que le confiere estanqueidad al aire CLASE D. Se suministra en tramos 1,50 m y 3 m. Incluye certificado de fabricación y estanquidad al aire del sistema.

| Código | Ud | Descripción | Rendimiento | Precio | Importe |
|---|---|---|---|---|---|
| 3MMR3020A015 | ml | TUBO HELICOIDAL GALVA ST EXTRAFLEX AL-19x3000 CONAIRE D=800 | 0.333 | 508.39 | 169.29 |
| 3MCO920A015 | u | CODO GALVA 90º SEGMENTADO ST EXTRAFLEX AL-19 CONAIRE D=800 | 0.018 | 450.89 | 8.12 |
| 3MCO420A015 | u | CODO GALVA 45º SEGMENTADO ST EXTRAFLEX AL-19 CONAIRE D=800 | 0.043 | 258.95 | 11.13 |
| 3MTS920A015 | u | TE SIMPLE GALVA 90º SEGMENTADA ST EXTRAFLEX AL-19 CONAIRE D=800 | 0.009 | 401.75 | 3.62 |
| 3MRC20A074 | u | REDUCCION CONCENTRICA GALVA SEGMENTADO ST EXTRAFLEX AL-19 CONAIRE D=800/710 | 0.013 | 257.66 | 3.35 |
| CMEL015 | u | MANGUITO UNION GALVA SEGMENTADO JG VENT CONAIRE d=800 | 0.111 | 36.06 | 4.00 |
|  |  | Total |  |  | 199.51 |

**CCEFA019080035** Cond CONAIRE JG EXTRAFLEX AL-19 mm circular D=800 y 0,8 mm de espesor 35 pct fig simple pared helic
Precio: 201.1
Fabricación y suministro de conductos CONAIRE JG EXTRAFLEX AL de geometría circular, tipo simple pared helicoidal de acero galvanizado en caliente, calidad del acero DX51D+Z250/275, de 800 mm de diámetro y 0,8 mm de espesor según norma XP E 51- 620, incorpora en su cara exterior un aislamiento térmico de espuma elastómera de 19 mm de espesor de celda cerrada adesivada por una de sus caras y con acabado en lamina aluminio en la otra, incluye parte proporcional estimada (35%) de accesorios circulares con sistema de unión por simple encaje fabricados con junta de goma encastadas en las bocas de conexión, que le confiere estanqueidad al aire CLASE D. Se suministra en tramos 1,50 m y 3 m. Incluye certificado de fabricación y estanquidad al aire del sistema.

| Código | Ud | Descripción | Rendimiento | Precio | Importe |
|---|---|---|---|---|---|
| 3MMR3020A015 | ml | TUBO HELICOIDAL GALVA ST EXTRAFLEX AL-19x3000 CONAIRE D=800 | 0.333 | 508.39 | 169.29 |
| 3MCO920A015 | u | CODO GALVA 90º SEGMENTADO ST EXTRAFLEX AL-19 CONAIRE D=800 | 0.018 | 450.89 | 8.12 |
| 3MCO420A015 | u | CODO GALVA 45º SEGMENTADO ST EXTRAFLEX AL-19 CONAIRE D=800 | 0.043 | 258.95 | 11.13 |
| 3MTS920A015 | u | TE SIMPLE GALVA 90º SEGMENTADA ST EXTRAFLEX AL-19 CONAIRE D=800 | 0.009 | 401.75 | 3.62 |
| 3MRC20A074 | u | REDUCCION CONCENTRICA GALVA SEGMENTADO ST EXTRAFLEX AL-19 CONAIRE D=800/710 | 0.013 | 257.66 | 3.35 |
| CMEL015 | u | MANGUITO UNION GALVA SEGMENTADO JG VENT CONAIRE d=800 | 0.155 | 36.06 | 5.59 |
|  |  | Total |  |  | 201.1 |

**CCEFA019080045** Cond CONAIRE JG EXTRAFLEX AL-19 mm circular D=800 y 0,8 mm de espesor 45 pct fig simple pared helic
Precio: 202.69
Fabricación y suministro de conductos CONAIRE JG EXTRAFLEX AL de geometría circular, tipo simple pared helicoidal de acero galvanizado en caliente, calidad del acero DX51D+Z250/275, de 800 mm de diámetro y 0,8 mm de espesor según norma XP E 51- 620, incorpora en su cara exterior un aislamiento térmico de espuma elastómera de 19 mm de espesor de celda cerrada adesivada por una de sus caras y con acabado en lamina aluminio en la otra, incluye parte proporcional estimada (45%) de accesorios circulares con sistema de unión por simple encaje fabricados con junta de goma encastadas en las bocas de conexión, que le confiere estanqueidad al aire CLASE D. Se suministra en tramos 1,50 m y 3 m. Incluye certificado de fabricación y estanquidad al aire del sistema.

| Código | Ud | Descripción | Rendimiento | Precio | Importe |
|---|---|---|---|---|---|
| 3MMR3020A015 | ml | TUBO HELICOIDAL GALVA ST EXTRAFLEX AL-19x3000 CONAIRE D=800 | 0.333 | 508.39 | 169.29 |
| 3MCO920A015 | u | CODO GALVA 90º SEGMENTADO ST EXTRAFLEX AL-19 CONAIRE D=800 | 0.018 | 450.89 | 8.12 |
| 3MCO420A015 | u | CODO GALVA 45º SEGMENTADO ST EXTRAFLEX AL-19 CONAIRE D=800 | 0.043 | 258.95 | 11.13 |
| 3MTS920A015 | u | TE SIMPLE GALVA 90º SEGMENTADA ST EXTRAFLEX AL-19 CONAIRE D=800 | 0.009 | 401.75 | 3.62 |
| 3MRC20A074 | u | REDUCCION CONCENTRICA GALVA SEGMENTADO ST EXTRAFLEX AL-19 CONAIRE D=800/710 | 0.013 | 257.66 | 3.35 |
| CMEL015 | u | MANGUITO UNION GALVA SEGMENTADO JG VENT CONAIRE d=800 | 0.199 | 36.06 | 7.18 |
|  |  | Total |  |  | 202.69 |

**CCEFA019080055** Cond CONAIRE JG EXTRAFLEX AL-19 mm circular D=800 y 0,8 mm de espesor 55 pct fig simple pared helic
Precio: 204.31
Fabricación y suministro de conductos CONAIRE JG EXTRAFLEX AL de geometría circular, tipo simple pared helicoidal de acero galvanizado en caliente, calidad del acero DX51D+Z250/275, de 800 mm de diámetro y 0,8 mm de espesor según norma XP E 51- 620, incorpora en su cara exterior un aislamiento térmico de espuma elastómera de 19 mm de espesor de celda cerrada adesivada por una de sus caras y con acabado en lamina aluminio en la otra, incluye parte proporcional estimada (55%) de accesorios circulares con sistema de unión por simple encaje fabricados con junta de goma encastadas en las bocas de conexión, que le confiere estanqueidad al aire CLASE D. Se suministra en tramos 1,50 m y 3 m. Incluye certificado de fabricación y estanquidad al aire del sistema.

| Código | Ud | Descripción | Rendimiento | Precio | Importe |
|---|---|---|---|---|---|
| 3MMR3020A015 | ml | TUBO HELICOIDAL GALVA ST EXTRAFLEX AL-19x3000 CONAIRE D=800 | 0.333 | 508.39 | 169.29 |
| 3MCO920A015 | u | CODO GALVA 90º SEGMENTADO ST EXTRAFLEX AL-19 CONAIRE D=800 | 0.018 | 450.89 | 8.12 |
| 3MCO420A015 | u | CODO GALVA 45º SEGMENTADO ST EXTRAFLEX AL-19 CONAIRE D=800 | 0.043 | 258.95 | 11.13 |
| 3MTS920A015 | u | TE SIMPLE GALVA 90º SEGMENTADA ST EXTRAFLEX AL-19 CONAIRE D=800 | 0.009 | 401.75 | 3.62 |
| 3MRC20A074 | u | REDUCCION CONCENTRICA GALVA SEGMENTADO ST EXTRAFLEX AL-19 CONAIRE D=800/710 | 0.013 | 257.66 | 3.35 |
| CMEL015 | u | MANGUITO UNION GALVA SEGMENTADO JG VENT CONAIRE d=800 | 0.244 | 36.06 | 8.80 |
|  |  | Total |  |  | 204.31 |

###### EXTRAFLEXA25 Espesor 25 mm

###### XTRFLXA25100 EXTRAFLEX AL D=100 mm

**CCEFA025010015** Cond CONAIRE JG EXTRAFLEX AL-25 mm circular D=100 y 0,5 mm de espesor 15 pct fig simple pared helic
Precio: 26.74
Fabricación y suministro de conductos CONAIRE JG EXTRAFLEX AL de geometría circular, tipo simple pared helicoidal de acero galvanizado en caliente, calidad del acero DX51D+Z250/275, de 100 mm de diámetro y 0,5 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A001 | ml | TUBO HELICOIDAL GALVA ST EXTRAFLEX AL-25x3000 CONAIRE D=100 | 0.333 | 72.65 | 24.19 |
| 3MCO925A001 | u | CODO GALVA 90º SEGMENTADO ST EXTRAFLEX AL-25 CONAIRE D=100 | 0.018 | 24.46 | 0.44 |
| 3MCO425A001 | u | CODO GALVA 45º SEGMENTADO ST EXTRAFLEX AL-25 CONAIRE D=100 | 0.043 | 20 | 0.86 |
| 3MTS925A001 | u | TE SIMPLE GALVA 90º SEGMENTADA ST EXTRAFLEX AL-25 CONAIRE D=100 | 0.009 | 23.88 | 0.21 |
| 3MRC25A001 | u | REDUCCION CONCENTRICA GALVA SEGMENTADO ST EXTRAFLEX AL-25 CONAIRE D=125/100 | 0.013 | 32.12 | 0.42 |
| CMEL002 | u | MANGUITO UNION GALVA SEGMENTADO JG VENT CONAIRE d=125 | 0.066 | 9.42 | 0.62 |
|  |  | Total |  |  | 26.74 |

**CCEFA025010025** Cond CONAIRE JG EXTRAFLEX AL-25 mm circular D=100 y 0,5 mm de espesor 25 pct fig simple pared helic
Precio: 28.48
Fabricación y suministro de conductos CONAIRE JG EXTRAFLEX AL de geometría circular, tipo simple pared helicoidal de acero galvanizado en caliente, calidad del acero DX51D+Z250/275, de 100 mm de diámetro y 0,5 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A001 | ml | TUBO HELICOIDAL GALVA ST EXTRAFLEX AL-25x3000 CONAIRE D=100 | 0.333 | 72.65 | 24.19 |
| 3MCO925A001 | u | CODO GALVA 90º SEGMENTADO ST EXTRAFLEX AL-25 CONAIRE D=100 | 0.03 | 24.46 | 0.73 |
| 3MCO425A001 | u | CODO GALVA 45º SEGMENTADO ST EXTRAFLEX AL-25 CONAIRE D=100 | 0.071 | 20 | 1.42 |
| 3MTS925A001 | u | TE SIMPLE GALVA 90º SEGMENTADA ST EXTRAFLEX AL-25 CONAIRE D=100 | 0.016 | 23.88 | 0.38 |
| 3MRC25A001 | u | REDUCCION CONCENTRICA GALVA SEGMENTADO ST EXTRAFLEX AL-25 CONAIRE D=125/100 | 0.022 | 32.12 | 0.71 |
| CMEL002 | u | MANGUITO UNION GALVA SEGMENTADO JG VENT CONAIRE d=125 | 0.111 | 9.42 | 1.05 |
|  |  | Total |  |  | 28.48 |

**CCEFA025010035** Cond CONAIRE JG EXTRAFLEX AL-25 mm circular D=100 y 0,5 mm de espesor 35 pct fig simple pared helic
Precio: 30.21
Fabricación y suministro de conductos CONAIRE JG EXTRAFLEX AL de geometría circular, tipo simple pared helicoidal de acero galvanizado en caliente, calidad del acero DX51D+Z250/275, de 100 mm de diámetro y 0,5 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A001 | ml | TUBO HELICOIDAL GALVA ST EXTRAFLEX AL-25x3000 CONAIRE D=100 | 0.333 | 72.65 | 24.19 |
| 3MCO925A001 | u | CODO GALVA 90º SEGMENTADO ST EXTRAFLEX AL-25 CONAIRE D=100 | 0.042 | 24.46 | 1.03 |
| 3MCO425A001 | u | CODO GALVA 45º SEGMENTADO ST EXTRAFLEX AL-25 CONAIRE D=100 | 0.1 | 20 | 2.00 |
| 3MTS925A001 | u | TE SIMPLE GALVA 90º SEGMENTADA ST EXTRAFLEX AL-25 CONAIRE D=100 | 0.022 | 23.88 | 0.53 |
| 3MRC25A001 | u | REDUCCION CONCENTRICA GALVA SEGMENTADO ST EXTRAFLEX AL-25 CONAIRE D=125/100 | 0.031 | 32.12 | 1.00 |
| CMEL002 | u | MANGUITO UNION GALVA SEGMENTADO JG VENT CONAIRE d=125 | 0.155 | 9.42 | 1.46 |
|  |  | Total |  |  | 30.21 |

**CCEFA025010045** Cond CONAIRE JG EXTRAFLEX AL-25 mm circular D=100 y 0,5 mm de espesor 45 pct fig simple pared helic
Precio: 31.88
Fabricación y suministro de conductos CONAIRE JG EXTRAFLEX AL de geometría circular, tipo simple pared helicoidal de acero galvanizado en caliente, calidad del acero DX51D+Z250/275, de 100 mm de diámetro y 0,5 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A001 | ml | TUBO HELICOIDAL GALVA ST EXTRAFLEX AL-25x3000 CONAIRE D=100 | 0.333 | 72.65 | 24.19 |
| 3MCO925A001 | u | CODO GALVA 90º SEGMENTADO ST EXTRAFLEX AL-25 CONAIRE D=100 | 0.054 | 24.46 | 1.32 |
| 3MCO425A001 | u | CODO GALVA 45º SEGMENTADO ST EXTRAFLEX AL-25 CONAIRE D=100 | 0.129 | 20 | 2.58 |
| 3MTS925A001 | u | TE SIMPLE GALVA 90º SEGMENTADA ST EXTRAFLEX AL-25 CONAIRE D=100 | 0.028 | 23.88 | 0.67 |
| 3MRC25A001 | u | REDUCCION CONCENTRICA GALVA SEGMENTADO ST EXTRAFLEX AL-25 CONAIRE D=125/100 | 0.039 | 32.12 | 1.25 |
| CMEL002 | u | MANGUITO UNION GALVA SEGMENTADO JG VENT CONAIRE d=125 | 0.199 | 9.42 | 1.87 |
|  |  | Total |  |  | 31.88 |

**CCEFA025010055** Cond CONAIRE JG EXTRAFLEX AL-25 mm circular D=100 y 0,5 mm de espesor 55 pct fig simple pared helic
Precio: 33.62
Fabricación y suministro de conductos CONAIRE JG EXTRAFLEX AL de geometría circular, tipo simple pared helicoidal de acero galvanizado en caliente, calidad del acero DX51D+Z250/275, de 100 mm de diámetro y 0,5 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A001 | ml | TUBO HELICOIDAL GALVA ST EXTRAFLEX AL-25x3000 CONAIRE D=100 | 0.333 | 72.65 | 24.19 |
| 3MCO925A001 | u | CODO GALVA 90º SEGMENTADO ST EXTRAFLEX AL-25 CONAIRE D=100 | 0.066 | 24.46 | 1.61 |
| 3MCO425A001 | u | CODO GALVA 45º SEGMENTADO ST EXTRAFLEX AL-25 CONAIRE D=100 | 0.157 | 20 | 3.14 |
| 3MTS925A001 | u | TE SIMPLE GALVA 90º SEGMENTADA ST EXTRAFLEX AL-25 CONAIRE D=100 | 0.035 | 23.88 | 0.84 |
| 3MRC25A001 | u | REDUCCION CONCENTRICA GALVA SEGMENTADO ST EXTRAFLEX AL-25 CONAIRE D=125/100 | 0.048 | 32.12 | 1.54 |
| CMEL002 | u | MANGUITO UNION GALVA SEGMENTADO JG VENT CONAIRE d=125 | 0.244 | 9.42 | 2.30 |
|  |  | Total |  |  | 33.62 |

###### XTRFLXA25125 EXTRAFLEX AL D=125 mm

**CCEFA025012515** Cond CONAIRE JG EXTRAFLEX AL-25 mm circular D=125 y 0,5 mm de espesor 15 pct fig simple pared helic
Precio: 31.47
Fabricación y suministro de conductos CONAIRE JG EXTRAFLEX AL de geometría circular, tipo simple pared helicoidal de acero galvanizado en caliente, calidad del acero DX51D+Z250/275, de 125 mm de diámetro y 0,5 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A002 | ml | TUBO HELICOIDAL GALVA ST EXTRAFLEX AL-25x3000 CONAIRE D=125 | 0.333 | 86.24 | 28.72 |
| 3MCO925A002 | u | CODO GALVA 90º SEGMENTADO ST EXTRAFLEX AL-25 CONAIRE D=125 | 0.018 | 28.33 | 0.51 |
| 3MCO425A002 | u | CODO GALVA 45º SEGMENTADO ST EXTRAFLEX AL-25 CONAIRE D=125 | 0.043 | 20.87 | 0.90 |
| 3MTS925A002 | u | TE SIMPLE GALVA 90º SEGMENTADA ST EXTRAFLEX AL-25 CONAIRE D=125 | 0.009 | 25.66 | 0.23 |
| 3MRC25A003 | u | REDUCCION CONCENTRICA GALVA SEGMENTADO ST EXTRAFLEX AL-25 CONAIRE D=150/125 | 0.013 | 37.45 | 0.49 |
| CMEL002 | u | MANGUITO UNION GALVA SEGMENTADO JG VENT CONAIRE d=125 | 0.066 | 9.42 | 0.62 |
|  |  | Total |  |  | 31.47 |

**CCEFA025012525** Cond CONAIRE JG EXTRAFLEX AL-25 mm circular D=125 y 0,5 mm de espesor 25 pct fig simple pared helic
Precio: 33.33
Fabricación y suministro de conductos CONAIRE JG EXTRAFLEX AL de geometría circular, tipo simple pared helicoidal de acero galvanizado en caliente, calidad del acero DX51D+Z250/275, de 125 mm de diámetro y 0,5 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A002 | ml | TUBO HELICOIDAL GALVA ST EXTRAFLEX AL-25x3000 CONAIRE D=125 | 0.333 | 86.24 | 28.72 |
| 3MCO925A002 | u | CODO GALVA 90º SEGMENTADO ST EXTRAFLEX AL-25 CONAIRE D=125 | 0.03 | 28.33 | 0.85 |
| 3MCO425A002 | u | CODO GALVA 45º SEGMENTADO ST EXTRAFLEX AL-25 CONAIRE D=125 | 0.071 | 20.87 | 1.48 |
| 3MTS925A002 | u | TE SIMPLE GALVA 90º SEGMENTADA ST EXTRAFLEX AL-25 CONAIRE D=125 | 0.016 | 25.66 | 0.41 |
| 3MRC25A003 | u | REDUCCION CONCENTRICA GALVA SEGMENTADO ST EXTRAFLEX AL-25 CONAIRE D=150/125 | 0.022 | 37.45 | 0.82 |
| CMEL002 | u | MANGUITO UNION GALVA SEGMENTADO JG VENT CONAIRE d=125 | 0.111 | 9.42 | 1.05 |
|  |  | Total |  |  | 33.33 |

**CCEFA025012535** Cond CONAIRE JG EXTRAFLEX AL-25 mm circular D=125 y 0,5 mm de espesor 35 pct fig simple pared helic
Precio: 35.18
Fabricación y suministro de conductos CONAIRE JG EXTRAFLEX AL de geometría circular, tipo simple pared helicoidal de acero galvanizado en caliente, calidad del acero DX51D+Z250/275, de 125 mm de diámetro y 0,5 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A002 | ml | TUBO HELICOIDAL GALVA ST EXTRAFLEX AL-25x3000 CONAIRE D=125 | 0.333 | 86.24 | 28.72 |
| 3MCO925A002 | u | CODO GALVA 90º SEGMENTADO ST EXTRAFLEX AL-25 CONAIRE D=125 | 0.042 | 28.33 | 1.19 |
| 3MCO425A002 | u | CODO GALVA 45º SEGMENTADO ST EXTRAFLEX AL-25 CONAIRE D=125 | 0.1 | 20.87 | 2.09 |
| 3MTS925A002 | u | TE SIMPLE GALVA 90º SEGMENTADA ST EXTRAFLEX AL-25 CONAIRE D=125 | 0.022 | 25.66 | 0.56 |
| 3MRC25A003 | u | REDUCCION CONCENTRICA GALVA SEGMENTADO ST EXTRAFLEX AL-25 CONAIRE D=150/125 | 0.031 | 37.45 | 1.16 |
| CMEL002 | u | MANGUITO UNION GALVA SEGMENTADO JG VENT CONAIRE d=125 | 0.155 | 9.42 | 1.46 |
|  |  | Total |  |  | 35.18 |

**CCEFA025012545** Cond CONAIRE JG EXTRAFLEX AL-25 mm circular D=125 y 0,5 mm de espesor 45 pct fig simple pared helic
Precio: 36.99
Fabricación y suministro de conductos CONAIRE JG EXTRAFLEX AL de geometría circular, tipo simple pared helicoidal de acero galvanizado en caliente, calidad del acero DX51D+Z250/275, de 125 mm de diámetro y 0,5 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A002 | ml | TUBO HELICOIDAL GALVA ST EXTRAFLEX AL-25x3000 CONAIRE D=125 | 0.333 | 86.24 | 28.72 |
| 3MCO925A002 | u | CODO GALVA 90º SEGMENTADO ST EXTRAFLEX AL-25 CONAIRE D=125 | 0.054 | 28.33 | 1.53 |
| 3MCO425A002 | u | CODO GALVA 45º SEGMENTADO ST EXTRAFLEX AL-25 CONAIRE D=125 | 0.129 | 20.87 | 2.69 |
| 3MTS925A002 | u | TE SIMPLE GALVA 90º SEGMENTADA ST EXTRAFLEX AL-25 CONAIRE D=125 | 0.028 | 25.66 | 0.72 |
| 3MRC25A003 | u | REDUCCION CONCENTRICA GALVA SEGMENTADO ST EXTRAFLEX AL-25 CONAIRE D=150/125 | 0.039 | 37.45 | 1.46 |
| CMEL002 | u | MANGUITO UNION GALVA SEGMENTADO JG VENT CONAIRE d=125 | 0.199 | 9.42 | 1.87 |
|  |  | Total |  |  | 36.99 |

**CCEFA025012555** Cond CONAIRE JG EXTRAFLEX AL-25 mm circular D=125 y 0,5 mm de espesor 55 pct fig simple pared helic
Precio: 38.87
Fabricación y suministro de conductos CONAIRE JG EXTRAFLEX AL de geometría circular, tipo simple pared helicoidal de acero galvanizado en caliente, calidad del acero DX51D+Z250/275, de 125 mm de diámetro y 0,5 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A002 | ml | TUBO HELICOIDAL GALVA ST EXTRAFLEX AL-25x3000 CONAIRE D=125 | 0.333 | 86.24 | 28.72 |
| 3MCO925A002 | u | CODO GALVA 90º SEGMENTADO ST EXTRAFLEX AL-25 CONAIRE D=125 | 0.066 | 28.33 | 1.87 |
| 3MCO425A002 | u | CODO GALVA 45º SEGMENTADO ST EXTRAFLEX AL-25 CONAIRE D=125 | 0.157 | 20.87 | 3.28 |
| 3MTS925A002 | u | TE SIMPLE GALVA 90º SEGMENTADA ST EXTRAFLEX AL-25 CONAIRE D=125 | 0.035 | 25.66 | 0.90 |
| 3MRC25A003 | u | REDUCCION CONCENTRICA GALVA SEGMENTADO ST EXTRAFLEX AL-25 CONAIRE D=150/125 | 0.048 | 37.45 | 1.80 |
| CMEL002 | u | MANGUITO UNION GALVA SEGMENTADO JG VENT CONAIRE d=125 | 0.244 | 9.42 | 2.30 |
|  |  | Total |  |  | 38.87 |

###### XTRFLXA25150 EXTRAFLEX AL D=150 mm

**CCEFA025015015** Cond CONAIRE JG EXTRAFLEX AL-25 mm circular D=150 y 0,5 mm de espesor 15 pct fig simple pared helic
Precio: 36.86
Fabricación y suministro de conductos CONAIRE JG EXTRAFLEX AL de geometría circular, tipo simple pared helicoidal de acero galvanizado en caliente, calidad del acero DX51D+Z250/275, de 150 mm de diámetro y 0,5 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A003 | ml | TUBO HELICOIDAL GALVA ST EXTRAFLEX AL-25x3000 CONAIRE D=150 | 0.333 | 101.32 | 33.74 |
| 3MCO925A003 | u | CODO GALVA 90º SEGMENTADO ST EXTRAFLEX AL-25 CONAIRE D=150 | 0.018 | 33.73 | 0.61 |
| 3MCO425A003 | u | CODO GALVA 45º SEGMENTADO ST EXTRAFLEX AL-25 CONAIRE D=150 | 0.043 | 23.33 | 1.00 |
| 3MTS925A003 | u | TE SIMPLE GALVA 90º SEGMENTADA ST EXTRAFLEX AL-25 CONAIRE D=150 | 0.009 | 36.84 | 0.33 |
| 3MRC25A006 | u | REDUCCION CONCENTRICA GALVA SEGMENTADO ST EXTRAFLEX AL-25 CONAIRE D=200/150 | 0.013 | 39.8 | 0.52 |
| CMEL003 | u | MANGUITO UNION GALVA SEGMENTADO JG VENT CONAIRE d=150 | 0.066 | 9.97 | 0.66 |
|  |  | Total |  |  | 36.86 |

**CCEFA025015025** Cond CONAIRE JG EXTRAFLEX AL-25 mm circular D=150 y 0,5 mm de espesor 25 pct fig simple pared helic
Precio: 38.99
Fabricación y suministro de conductos CONAIRE JG EXTRAFLEX AL de geometría circular, tipo simple pared helicoidal de acero galvanizado en caliente, calidad del acero DX51D+Z250/275, de 150 mm de diámetro y 0,5 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A003 | ml | TUBO HELICOIDAL GALVA ST EXTRAFLEX AL-25x3000 CONAIRE D=150 | 0.333 | 101.32 | 33.74 |
| 3MCO925A003 | u | CODO GALVA 90º SEGMENTADO ST EXTRAFLEX AL-25 CONAIRE D=150 | 0.03 | 33.73 | 1.01 |
| 3MCO425A003 | u | CODO GALVA 45º SEGMENTADO ST EXTRAFLEX AL-25 CONAIRE D=150 | 0.071 | 23.33 | 1.66 |
| 3MTS925A003 | u | TE SIMPLE GALVA 90º SEGMENTADA ST EXTRAFLEX AL-25 CONAIRE D=150 | 0.016 | 36.84 | 0.59 |
| 3MRC25A006 | u | REDUCCION CONCENTRICA GALVA SEGMENTADO ST EXTRAFLEX AL-25 CONAIRE D=200/150 | 0.022 | 39.8 | 0.88 |
| CMEL003 | u | MANGUITO UNION GALVA SEGMENTADO JG VENT CONAIRE d=150 | 0.111 | 9.97 | 1.11 |
|  |  | Total |  |  | 38.99 |

**CCEFA025015035** Cond CONAIRE JG EXTRAFLEX AL-25 mm circular D=150 y 0,5 mm de espesor 35 pct fig simple pared helic
Precio: 41.08
Fabricación y suministro de conductos CONAIRE JG EXTRAFLEX AL de geometría circular, tipo simple pared helicoidal de acero galvanizado en caliente, calidad del acero DX51D+Z250/275, de 150 mm de diámetro y 0,5 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A003 | ml | TUBO HELICOIDAL GALVA ST EXTRAFLEX AL-25x3000 CONAIRE D=150 | 0.333 | 101.32 | 33.74 |
| 3MCO925A003 | u | CODO GALVA 90º SEGMENTADO ST EXTRAFLEX AL-25 CONAIRE D=150 | 0.042 | 33.73 | 1.42 |
| 3MCO425A003 | u | CODO GALVA 45º SEGMENTADO ST EXTRAFLEX AL-25 CONAIRE D=150 | 0.1 | 23.33 | 2.33 |
| 3MTS925A003 | u | TE SIMPLE GALVA 90º SEGMENTADA ST EXTRAFLEX AL-25 CONAIRE D=150 | 0.022 | 36.84 | 0.81 |
| 3MRC25A006 | u | REDUCCION CONCENTRICA GALVA SEGMENTADO ST EXTRAFLEX AL-25 CONAIRE D=200/150 | 0.031 | 39.8 | 1.23 |
| CMEL003 | u | MANGUITO UNION GALVA SEGMENTADO JG VENT CONAIRE d=150 | 0.155 | 9.97 | 1.55 |
|  |  | Total |  |  | 41.08 |

**CCEFA025015045** Cond CONAIRE JG EXTRAFLEX AL-25 mm circular D=150 y 0,5 mm de espesor 45 pct fig simple pared helic
Precio: 43.13
Fabricación y suministro de conductos CONAIRE JG EXTRAFLEX AL de geometría circular, tipo simple pared helicoidal de acero galvanizado en caliente, calidad del acero DX51D+Z250/275, de 150 mm de diámetro y 0,5 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A003 | ml | TUBO HELICOIDAL GALVA ST EXTRAFLEX AL-25x3000 CONAIRE D=150 | 0.333 | 101.32 | 33.74 |
| 3MCO925A003 | u | CODO GALVA 90º SEGMENTADO ST EXTRAFLEX AL-25 CONAIRE D=150 | 0.054 | 33.73 | 1.82 |
| 3MCO425A003 | u | CODO GALVA 45º SEGMENTADO ST EXTRAFLEX AL-25 CONAIRE D=150 | 0.129 | 23.33 | 3.01 |
| 3MTS925A003 | u | TE SIMPLE GALVA 90º SEGMENTADA ST EXTRAFLEX AL-25 CONAIRE D=150 | 0.028 | 36.84 | 1.03 |
| 3MRC25A006 | u | REDUCCION CONCENTRICA GALVA SEGMENTADO ST EXTRAFLEX AL-25 CONAIRE D=200/150 | 0.039 | 39.8 | 1.55 |
| CMEL003 | u | MANGUITO UNION GALVA SEGMENTADO JG VENT CONAIRE d=150 | 0.199 | 9.97 | 1.98 |
|  |  | Total |  |  | 43.13 |

**CCEFA025015055** Cond CONAIRE JG EXTRAFLEX AL-25 mm circular D=150 y 0,5 mm de espesor 55 pct fig simple pared helic
Precio: 45.26
Fabricación y suministro de conductos CONAIRE JG EXTRAFLEX AL de geometría circular, tipo simple pared helicoidal de acero galvanizado en caliente, calidad del acero DX51D+Z250/275, de 150 mm de diámetro y 0,5 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A003 | ml | TUBO HELICOIDAL GALVA ST EXTRAFLEX AL-25x3000 CONAIRE D=150 | 0.333 | 101.32 | 33.74 |
| 3MCO925A003 | u | CODO GALVA 90º SEGMENTADO ST EXTRAFLEX AL-25 CONAIRE D=150 | 0.066 | 33.73 | 2.23 |
| 3MCO425A003 | u | CODO GALVA 45º SEGMENTADO ST EXTRAFLEX AL-25 CONAIRE D=150 | 0.157 | 23.33 | 3.66 |
| 3MTS925A003 | u | TE SIMPLE GALVA 90º SEGMENTADA ST EXTRAFLEX AL-25 CONAIRE D=150 | 0.035 | 36.84 | 1.29 |
| 3MRC25A006 | u | REDUCCION CONCENTRICA GALVA SEGMENTADO ST EXTRAFLEX AL-25 CONAIRE D=200/150 | 0.048 | 39.8 | 1.91 |
| CMEL003 | u | MANGUITO UNION GALVA SEGMENTADO JG VENT CONAIRE d=150 | 0.244 | 9.97 | 2.43 |
|  |  | Total |  |  | 45.26 |

###### XTRFLXA25200 EXTRAFLEX AL D=200 mm

**CCEFA025020015** Cond CONAIRE JG EXTRAFLEX AL-25 mm circular D=200 y 0,5 mm de espesor 15 pct fig simple pared helic
Precio: 48.29
Fabricación y suministro de conductos CONAIRE JG EXTRAFLEX AL de geometría circular, tipo simple pared helicoidal de acero galvanizado en caliente, calidad del acero DX51D+Z250/275, de 200 mm de diámetro y 0,5 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A004 | ml | TUBO HELICOIDAL GALVA ST EXTRAFLEX AL-25x3000 CONAIRE D=200 | 0.333 | 132.99 | 44.29 |
| 3MCO925A004 | u | CODO GALVA 90º SEGMENTADO ST EXTRAFLEX AL-25 CONAIRE D=200 | 0.018 | 47.31 | 0.85 |
| 3MCO425A004 | u | CODO GALVA 45º SEGMENTADO ST EXTRAFLEX AL-25 CONAIRE D=200 | 0.043 | 31.18 | 1.34 |
| 3MTS925A004 | u | TE SIMPLE GALVA 90º SEGMENTADA ST EXTRAFLEX AL-25 CONAIRE D=200 | 0.009 | 48.86 | 0.44 |
| 3MRC25A009 | u | REDUCCION CONCENTRICA GALVA SEGMENTADO ST EXTRAFLEX AL-25 CONAIRE D=250/200 | 0.013 | 50.35 | 0.65 |
| CMEL004 | u | MANGUITO UNION GALVA SEGMENTADO JG VENT CONAIRE d=200 | 0.066 | 10.86 | 0.72 |
|  |  | Total |  |  | 48.29 |

**CCEFA025020025** Cond CONAIRE JG EXTRAFLEX AL-25 mm circular D=200 y 0,5 mm de espesor 25 pct fig simple pared helic
Precio: 51.02
Fabricación y suministro de conductos CONAIRE JG EXTRAFLEX AL de geometría circular, tipo simple pared helicoidal de acero galvanizado en caliente, calidad del acero DX51D+Z250/275, de 200 mm de diámetro y 0,5 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A004 | ml | TUBO HELICOIDAL GALVA ST EXTRAFLEX AL-25x3000 CONAIRE D=200 | 0.333 | 132.99 | 44.29 |
| 3MCO925A004 | u | CODO GALVA 90º SEGMENTADO ST EXTRAFLEX AL-25 CONAIRE D=200 | 0.03 | 47.31 | 1.42 |
| 3MCO425A004 | u | CODO GALVA 45º SEGMENTADO ST EXTRAFLEX AL-25 CONAIRE D=200 | 0.071 | 31.18 | 2.21 |
| 3MTS925A004 | u | TE SIMPLE GALVA 90º SEGMENTADA ST EXTRAFLEX AL-25 CONAIRE D=200 | 0.016 | 48.86 | 0.78 |
| 3MRC25A009 | u | REDUCCION CONCENTRICA GALVA SEGMENTADO ST EXTRAFLEX AL-25 CONAIRE D=250/200 | 0.022 | 50.35 | 1.11 |
| CMEL004 | u | MANGUITO UNION GALVA SEGMENTADO JG VENT CONAIRE d=200 | 0.111 | 10.86 | 1.21 |
|  |  | Total |  |  | 51.02 |

**CCEFA025020035** Cond CONAIRE JG EXTRAFLEX AL-25 mm circular D=200 y 0,5 mm de espesor 35 pct fig simple pared helic
Precio: 53.71
Fabricación y suministro de conductos CONAIRE JG EXTRAFLEX AL de geometría circular, tipo simple pared helicoidal de acero galvanizado en caliente, calidad del acero DX51D+Z250/275, de 200 mm de diámetro y 0,5 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A004 | ml | TUBO HELICOIDAL GALVA ST EXTRAFLEX AL-25x3000 CONAIRE D=200 | 0.333 | 132.99 | 44.29 |
| 3MCO925A004 | u | CODO GALVA 90º SEGMENTADO ST EXTRAFLEX AL-25 CONAIRE D=200 | 0.042 | 47.31 | 1.99 |
| 3MCO425A004 | u | CODO GALVA 45º SEGMENTADO ST EXTRAFLEX AL-25 CONAIRE D=200 | 0.1 | 31.18 | 3.12 |
| 3MTS925A004 | u | TE SIMPLE GALVA 90º SEGMENTADA ST EXTRAFLEX AL-25 CONAIRE D=200 | 0.022 | 48.86 | 1.07 |
| 3MRC25A009 | u | REDUCCION CONCENTRICA GALVA SEGMENTADO ST EXTRAFLEX AL-25 CONAIRE D=250/200 | 0.031 | 50.35 | 1.56 |
| CMEL004 | u | MANGUITO UNION GALVA SEGMENTADO JG VENT CONAIRE d=200 | 0.155 | 10.86 | 1.68 |
|  |  | Total |  |  | 53.71 |

**CCEFA025020045** Cond CONAIRE JG EXTRAFLEX AL-25 mm circular D=200 y 0,5 mm de espesor 45 pct fig simple pared helic
Precio: 56.35
Fabricación y suministro de conductos CONAIRE JG EXTRAFLEX AL de geometría circular, tipo simple pared helicoidal de acero galvanizado en caliente, calidad del acero DX51D+Z250/275, de 200 mm de diámetro y 0,5 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A004 | ml | TUBO HELICOIDAL GALVA ST EXTRAFLEX AL-25x3000 CONAIRE D=200 | 0.333 | 132.99 | 44.29 |
| 3MCO925A004 | u | CODO GALVA 90º SEGMENTADO ST EXTRAFLEX AL-25 CONAIRE D=200 | 0.054 | 47.31 | 2.55 |
| 3MCO425A004 | u | CODO GALVA 45º SEGMENTADO ST EXTRAFLEX AL-25 CONAIRE D=200 | 0.129 | 31.18 | 4.02 |
| 3MTS925A004 | u | TE SIMPLE GALVA 90º SEGMENTADA ST EXTRAFLEX AL-25 CONAIRE D=200 | 0.028 | 48.86 | 1.37 |
| 3MRC25A009 | u | REDUCCION CONCENTRICA GALVA SEGMENTADO ST EXTRAFLEX AL-25 CONAIRE D=250/200 | 0.039 | 50.35 | 1.96 |
| CMEL004 | u | MANGUITO UNION GALVA SEGMENTADO JG VENT CONAIRE d=200 | 0.199 | 10.86 | 2.16 |
|  |  | Total |  |  | 56.35 |

**CCEFA025020055** Cond CONAIRE JG EXTRAFLEX AL-25 mm circular D=200 y 0,5 mm de espesor 55 pct fig simple pared helic
Precio: 59.09
Fabricación y suministro de conductos CONAIRE JG EXTRAFLEX AL de geometría circular, tipo simple pared helicoidal de acero galvanizado en caliente, calidad del acero DX51D+Z250/275, de 200 mm de diámetro y 0,5 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A004 | ml | TUBO HELICOIDAL GALVA ST EXTRAFLEX AL-25x3000 CONAIRE D=200 | 0.333 | 132.99 | 44.29 |
| 3MCO925A004 | u | CODO GALVA 90º SEGMENTADO ST EXTRAFLEX AL-25 CONAIRE D=200 | 0.066 | 47.31 | 3.12 |
| 3MCO425A004 | u | CODO GALVA 45º SEGMENTADO ST EXTRAFLEX AL-25 CONAIRE D=200 | 0.157 | 31.18 | 4.90 |
| 3MTS925A004 | u | TE SIMPLE GALVA 90º SEGMENTADA ST EXTRAFLEX AL-25 CONAIRE D=200 | 0.035 | 48.86 | 1.71 |
| 3MRC25A009 | u | REDUCCION CONCENTRICA GALVA SEGMENTADO ST EXTRAFLEX AL-25 CONAIRE D=250/200 | 0.048 | 50.35 | 2.42 |
| CMEL004 | u | MANGUITO UNION GALVA SEGMENTADO JG VENT CONAIRE d=200 | 0.244 | 10.86 | 2.65 |
|  |  | Total |  |  | 59.09 |

###### XTRFLXA25250 EXTRAFLEX AL D=250 mm

**CCEFA025025015** Cond CONAIRE JG EXTRAFLEX AL-25 mm circular D=250 y 0,5 mm de espesor 15 pct fig simple pared helic
Precio: 58.6
Fabricación y suministro de conductos CONAIRE JG EXTRAFLEX AL de geometría circular, tipo simple pared helicoidal de acero galvanizado en caliente, calidad del acero DX51D+Z250/275, de 250 mm de diámetro y 0,5 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A005 | ml | TUBO HELICOIDAL GALVA ST EXTRAFLEX AL-25x3000 CONAIRE D=250 | 0.333 | 160.08 | 53.31 |
| 3MCO925A005 | u | CODO GALVA 90º SEGMENTADO ST EXTRAFLEX AL-25 CONAIRE D=250 | 0.018 | 69.37 | 1.25 |
| 3MCO425A005 | u | CODO GALVA 45º SEGMENTADO ST EXTRAFLEX AL-25 CONAIRE D=250 | 0.043 | 46.8 | 2.01 |
| 3MTS925A005 | u | TE SIMPLE GALVA 90º SEGMENTADA ST EXTRAFLEX AL-25 CONAIRE D=250 | 0.009 | 72.54 | 0.65 |
| 3MRC25A012 | u | REDUCCION CONCENTRICA GALVA SEGMENTADO ST EXTRAFLEX AL-25 CONAIRE D=300/250 | 0.013 | 62.31 | 0.81 |
| CMEL005 | u | MANGUITO UNION GALVA SEGMENTADO JG VENT CONAIRE d=250 | 0.066 | 8.71 | 0.57 |
|  |  | Total |  |  | 58.6 |

**CCEFA025025025** Cond CONAIRE JG EXTRAFLEX AL-25 mm circular D=250 y 0,5 mm de espesor 25 pct fig simple pared helic
Precio: 62.21
Fabricación y suministro de conductos CONAIRE JG EXTRAFLEX AL de geometría circular, tipo simple pared helicoidal de acero galvanizado en caliente, calidad del acero DX51D+Z250/275, de 250 mm de diámetro y 0,5 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A005 | ml | TUBO HELICOIDAL GALVA ST EXTRAFLEX AL-25x3000 CONAIRE D=250 | 0.333 | 160.08 | 53.31 |
| 3MCO925A005 | u | CODO GALVA 90º SEGMENTADO ST EXTRAFLEX AL-25 CONAIRE D=250 | 0.03 | 69.37 | 2.08 |
| 3MCO425A005 | u | CODO GALVA 45º SEGMENTADO ST EXTRAFLEX AL-25 CONAIRE D=250 | 0.071 | 46.8 | 3.32 |
| 3MTS925A005 | u | TE SIMPLE GALVA 90º SEGMENTADA ST EXTRAFLEX AL-25 CONAIRE D=250 | 0.016 | 72.54 | 1.16 |
| 3MRC25A012 | u | REDUCCION CONCENTRICA GALVA SEGMENTADO ST EXTRAFLEX AL-25 CONAIRE D=300/250 | 0.022 | 62.31 | 1.37 |
| CMEL005 | u | MANGUITO UNION GALVA SEGMENTADO JG VENT CONAIRE d=250 | 0.111 | 8.71 | 0.97 |
|  |  | Total |  |  | 62.21 |

**CCEFA025025035** Cond CONAIRE JG EXTRAFLEX AL-25 mm circular D=250 y 0,5 mm de espesor 35 pct fig simple pared helic
Precio: 65.78
Fabricación y suministro de conductos CONAIRE JG EXTRAFLEX AL de geometría circular, tipo simple pared helicoidal de acero galvanizado en caliente, calidad del acero DX51D+Z250/275, de 250 mm de diámetro y 0,5 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A005 | ml | TUBO HELICOIDAL GALVA ST EXTRAFLEX AL-25x3000 CONAIRE D=250 | 0.333 | 160.08 | 53.31 |
| 3MCO925A005 | u | CODO GALVA 90º SEGMENTADO ST EXTRAFLEX AL-25 CONAIRE D=250 | 0.042 | 69.37 | 2.91 |
| 3MCO425A005 | u | CODO GALVA 45º SEGMENTADO ST EXTRAFLEX AL-25 CONAIRE D=250 | 0.1 | 46.8 | 4.68 |
| 3MTS925A005 | u | TE SIMPLE GALVA 90º SEGMENTADA ST EXTRAFLEX AL-25 CONAIRE D=250 | 0.022 | 72.54 | 1.60 |
| 3MRC25A012 | u | REDUCCION CONCENTRICA GALVA SEGMENTADO ST EXTRAFLEX AL-25 CONAIRE D=300/250 | 0.031 | 62.31 | 1.93 |
| CMEL005 | u | MANGUITO UNION GALVA SEGMENTADO JG VENT CONAIRE d=250 | 0.155 | 8.71 | 1.35 |
|  |  | Total |  |  | 65.78 |

**CCEFA025025045** Cond CONAIRE JG EXTRAFLEX AL-25 mm circular D=250 y 0,5 mm de espesor 45 pct fig simple pared helic
Precio: 69.29
Fabricación y suministro de conductos CONAIRE JG EXTRAFLEX AL de geometría circular, tipo simple pared helicoidal de acero galvanizado en caliente, calidad del acero DX51D+Z250/275, de 250 mm de diámetro y 0,5 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A005 | ml | TUBO HELICOIDAL GALVA ST EXTRAFLEX AL-25x3000 CONAIRE D=250 | 0.333 | 160.08 | 53.31 |
| 3MCO925A005 | u | CODO GALVA 90º SEGMENTADO ST EXTRAFLEX AL-25 CONAIRE D=250 | 0.054 | 69.37 | 3.75 |
| 3MCO425A005 | u | CODO GALVA 45º SEGMENTADO ST EXTRAFLEX AL-25 CONAIRE D=250 | 0.129 | 46.8 | 6.04 |
| 3MTS925A005 | u | TE SIMPLE GALVA 90º SEGMENTADA ST EXTRAFLEX AL-25 CONAIRE D=250 | 0.028 | 72.54 | 2.03 |
| 3MRC25A012 | u | REDUCCION CONCENTRICA GALVA SEGMENTADO ST EXTRAFLEX AL-25 CONAIRE D=300/250 | 0.039 | 62.31 | 2.43 |
| CMEL005 | u | MANGUITO UNION GALVA SEGMENTADO JG VENT CONAIRE d=250 | 0.199 | 8.71 | 1.73 |
|  |  | Total |  |  | 69.29 |

**CCEFA025025055** Cond CONAIRE JG EXTRAFLEX AL-25 mm circular D=250 y 0,5 mm de espesor 55 pct fig simple pared helic
Precio: 72.9
Fabricación y suministro de conductos CONAIRE JG EXTRAFLEX AL de geometría circular, tipo simple pared helicoidal de acero galvanizado en caliente, calidad del acero DX51D+Z250/275, de 250 mm de diámetro y 0,5 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A005 | ml | TUBO HELICOIDAL GALVA ST EXTRAFLEX AL-25x3000 CONAIRE D=250 | 0.333 | 160.08 | 53.31 |
| 3MCO925A005 | u | CODO GALVA 90º SEGMENTADO ST EXTRAFLEX AL-25 CONAIRE D=250 | 0.066 | 69.37 | 4.58 |
| 3MCO425A005 | u | CODO GALVA 45º SEGMENTADO ST EXTRAFLEX AL-25 CONAIRE D=250 | 0.157 | 46.8 | 7.35 |
| 3MTS925A005 | u | TE SIMPLE GALVA 90º SEGMENTADA ST EXTRAFLEX AL-25 CONAIRE D=250 | 0.035 | 72.54 | 2.54 |
| 3MRC25A012 | u | REDUCCION CONCENTRICA GALVA SEGMENTADO ST EXTRAFLEX AL-25 CONAIRE D=300/250 | 0.048 | 62.31 | 2.99 |
| CMEL005 | u | MANGUITO UNION GALVA SEGMENTADO JG VENT CONAIRE d=250 | 0.244 | 8.71 | 2.13 |
|  |  | Total |  |  | 72.9 |

###### XTRFLXA25300 EXTRAFLEX AL D=300 mm

**CCEFA025030015** Cond CONAIRE JG EXTRAFLEX AL-25 mm circular D=300 y 0,5 mm de espesor 15 pct fig simple pared helic
Precio: 68.7
Fabricación y suministro de conductos CONAIRE JG EXTRAFLEX AL de geometría circular, tipo simple pared helicoidal de acero galvanizado en caliente, calidad del acero DX51D+Z250/275, de 300 mm de diámetro y 0,5 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A006 | ml | TUBO HELICOIDAL GALVA ST EXTRAFLEX AL-25x3000 CONAIRE D=300 | 0.333 | 187.84 | 62.55 |
| 3MCO925A006 | u | CODO GALVA 90º SEGMENTADO ST EXTRAFLEX AL-25 CONAIRE D=300 | 0.018 | 77.25 | 1.39 |
| 3MCO425A006 | u | CODO GALVA 45º SEGMENTADO ST EXTRAFLEX AL-25 CONAIRE D=300 | 0.043 | 50.87 | 2.19 |
| 3MTS925A006 | u | TE SIMPLE GALVA 90º SEGMENTADA ST EXTRAFLEX AL-25 CONAIRE D=300 | 0.009 | 75.81 | 0.68 |
| 3MRC25A016 | u | REDUCCION CONCENTRICA GALVA SEGMENTADO ST EXTRAFLEX AL-25 CONAIRE D=355/300 | 0.013 | 71.77 | 0.93 |
| CMEL006 | u | MANGUITO UNION GALVA SEGMENTADO JG VENT CONAIRE d=300 | 0.066 | 14.49 | 0.96 |
|  |  | Total |  |  | 68.7 |

**CCEFA025030025** Cond CONAIRE JG EXTRAFLEX AL-25 mm circular D=300 y 0,5 mm de espesor 25 pct fig simple pared helic
Precio: 72.88
Fabricación y suministro de conductos CONAIRE JG EXTRAFLEX AL de geometría circular, tipo simple pared helicoidal de acero galvanizado en caliente, calidad del acero DX51D+Z250/275, de 300 mm de diámetro y 0,5 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A006 | ml | TUBO HELICOIDAL GALVA ST EXTRAFLEX AL-25x3000 CONAIRE D=300 | 0.333 | 187.84 | 62.55 |
| 3MCO925A006 | u | CODO GALVA 90º SEGMENTADO ST EXTRAFLEX AL-25 CONAIRE D=300 | 0.03 | 77.25 | 2.32 |
| 3MCO425A006 | u | CODO GALVA 45º SEGMENTADO ST EXTRAFLEX AL-25 CONAIRE D=300 | 0.071 | 50.87 | 3.61 |
| 3MTS925A006 | u | TE SIMPLE GALVA 90º SEGMENTADA ST EXTRAFLEX AL-25 CONAIRE D=300 | 0.016 | 75.81 | 1.21 |
| 3MRC25A016 | u | REDUCCION CONCENTRICA GALVA SEGMENTADO ST EXTRAFLEX AL-25 CONAIRE D=355/300 | 0.022 | 71.77 | 1.58 |
| CMEL006 | u | MANGUITO UNION GALVA SEGMENTADO JG VENT CONAIRE d=300 | 0.111 | 14.49 | 1.61 |
|  |  | Total |  |  | 72.88 |

**CCEFA025030035** Cond CONAIRE JG EXTRAFLEX AL-25 mm circular D=300 y 0,5 mm de espesor 35 pct fig simple pared helic
Precio: 77.02
Fabricación y suministro de conductos CONAIRE JG EXTRAFLEX AL de geometría circular, tipo simple pared helicoidal de acero galvanizado en caliente, calidad del acero DX51D+Z250/275, de 300 mm de diámetro y 0,5 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A006 | ml | TUBO HELICOIDAL GALVA ST EXTRAFLEX AL-25x3000 CONAIRE D=300 | 0.333 | 187.84 | 62.55 |
| 3MCO925A006 | u | CODO GALVA 90º SEGMENTADO ST EXTRAFLEX AL-25 CONAIRE D=300 | 0.042 | 77.25 | 3.24 |
| 3MCO425A006 | u | CODO GALVA 45º SEGMENTADO ST EXTRAFLEX AL-25 CONAIRE D=300 | 0.1 | 50.87 | 5.09 |
| 3MTS925A006 | u | TE SIMPLE GALVA 90º SEGMENTADA ST EXTRAFLEX AL-25 CONAIRE D=300 | 0.022 | 75.81 | 1.67 |
| 3MRC25A016 | u | REDUCCION CONCENTRICA GALVA SEGMENTADO ST EXTRAFLEX AL-25 CONAIRE D=355/300 | 0.031 | 71.77 | 2.22 |
| CMEL006 | u | MANGUITO UNION GALVA SEGMENTADO JG VENT CONAIRE d=300 | 0.155 | 14.49 | 2.25 |
|  |  | Total |  |  | 77.02 |

**CCEFA025030045** Cond CONAIRE JG EXTRAFLEX AL-25 mm circular D=300 y 0,5 mm de espesor 45 pct fig simple pared helic
Precio: 81.08
Fabricación y suministro de conductos CONAIRE JG EXTRAFLEX AL de geometría circular, tipo simple pared helicoidal de acero galvanizado en caliente, calidad del acero DX51D+Z250/275, de 300 mm de diámetro y 0,5 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A006 | ml | TUBO HELICOIDAL GALVA ST EXTRAFLEX AL-25x3000 CONAIRE D=300 | 0.333 | 187.84 | 62.55 |
| 3MCO925A006 | u | CODO GALVA 90º SEGMENTADO ST EXTRAFLEX AL-25 CONAIRE D=300 | 0.054 | 77.25 | 4.17 |
| 3MCO425A006 | u | CODO GALVA 45º SEGMENTADO ST EXTRAFLEX AL-25 CONAIRE D=300 | 0.129 | 50.87 | 6.56 |
| 3MTS925A006 | u | TE SIMPLE GALVA 90º SEGMENTADA ST EXTRAFLEX AL-25 CONAIRE D=300 | 0.028 | 75.81 | 2.12 |
| 3MRC25A016 | u | REDUCCION CONCENTRICA GALVA SEGMENTADO ST EXTRAFLEX AL-25 CONAIRE D=355/300 | 0.039 | 71.77 | 2.80 |
| CMEL006 | u | MANGUITO UNION GALVA SEGMENTADO JG VENT CONAIRE d=300 | 0.199 | 14.49 | 2.88 |
|  |  | Total |  |  | 81.08 |

**CCEFA025030055** Cond CONAIRE JG EXTRAFLEX AL-25 mm circular D=300 y 0,5 mm de espesor 55 pct fig simple pared helic
Precio: 85.27
Fabricación y suministro de conductos CONAIRE JG EXTRAFLEX AL de geometría circular, tipo simple pared helicoidal de acero galvanizado en caliente, calidad del acero DX51D+Z250/275, de 300 mm de diámetro y 0,5 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A006 | ml | TUBO HELICOIDAL GALVA ST EXTRAFLEX AL-25x3000 CONAIRE D=300 | 0.333 | 187.84 | 62.55 |
| 3MCO925A006 | u | CODO GALVA 90º SEGMENTADO ST EXTRAFLEX AL-25 CONAIRE D=300 | 0.066 | 77.25 | 5.10 |
| 3MCO425A006 | u | CODO GALVA 45º SEGMENTADO ST EXTRAFLEX AL-25 CONAIRE D=300 | 0.157 | 50.87 | 7.99 |
| 3MTS925A006 | u | TE SIMPLE GALVA 90º SEGMENTADA ST EXTRAFLEX AL-25 CONAIRE D=300 | 0.035 | 75.81 | 2.65 |
| 3MRC25A016 | u | REDUCCION CONCENTRICA GALVA SEGMENTADO ST EXTRAFLEX AL-25 CONAIRE D=355/300 | 0.048 | 71.77 | 3.44 |
| CMEL006 | u | MANGUITO UNION GALVA SEGMENTADO JG VENT CONAIRE d=300 | 0.244 | 14.49 | 3.54 |
|  |  | Total |  |  | 85.27 |

###### XTRFLXA25355 EXTRAFLEX AL D=355 mm

**CCEFA025035515** Cond CONAIRE JG EXTRAFLEX AL-25 mm circular D=355 y 0,6 mm de espesor 15 pct fig simple pared helic
Precio: 84.85
Fabricación y suministro de conductos CONAIRE JG EXTRAFLEX AL de geometría circular, tipo simple pared helicoidal de acero galvanizado en caliente, calidad del acero DX51D+Z250/275, de 355 mm de diámetro y 0,6 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A007 | ml | TUBO HELICOIDAL GALVA ST EXTRAFLEX AL-25x3000 CONAIRE D=355 | 0.333 | 230.34 | 76.70 |
| 3MCO925A007 | u | CODO GALVA 90º SEGMENTADO ST EXTRAFLEX AL-25 CONAIRE D=355 | 0.018 | 107.7 | 1.94 |
| 3MCO425A007 | u | CODO GALVA 45º SEGMENTADO ST EXTRAFLEX AL-25 CONAIRE D=355 | 0.043 | 68.44 | 2.94 |
| 3MTS925A007 | u | TE SIMPLE GALVA 90º SEGMENTADA ST EXTRAFLEX AL-25 CONAIRE D=355 | 0.009 | 106.98 | 0.96 |
| 3MRC25A021 | u | REDUCCION CONCENTRICA GALVA SEGMENTADO ST EXTRAFLEX AL-25 CONAIRE D=400/355 | 0.013 | 93.9 | 1.22 |
| CMEL007 | u | MANGUITO UNION GALVA SEGMENTADO JG VENT CONAIRE d=355 | 0.066 | 16.47 | 1.09 |
|  |  | Total |  |  | 84.85 |

**CCEFA025035525** Cond CONAIRE JG EXTRAFLEX AL-25 mm circular D=355 y 0,6 mm de espesor 25 pct fig simple pared helic
Precio: 90.4
Fabricación y suministro de conductos CONAIRE JG EXTRAFLEX AL de geometría circular, tipo simple pared helicoidal de acero galvanizado en caliente, calidad del acero DX51D+Z250/275, de 355 mm de diámetro y 0,6 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A007 | ml | TUBO HELICOIDAL GALVA ST EXTRAFLEX AL-25x3000 CONAIRE D=355 | 0.333 | 230.34 | 76.70 |
| 3MCO925A007 | u | CODO GALVA 90º SEGMENTADO ST EXTRAFLEX AL-25 CONAIRE D=355 | 0.03 | 107.7 | 3.23 |
| 3MCO425A007 | u | CODO GALVA 45º SEGMENTADO ST EXTRAFLEX AL-25 CONAIRE D=355 | 0.071 | 68.44 | 4.86 |
| 3MTS925A007 | u | TE SIMPLE GALVA 90º SEGMENTADA ST EXTRAFLEX AL-25 CONAIRE D=355 | 0.016 | 106.98 | 1.71 |
| 3MRC25A021 | u | REDUCCION CONCENTRICA GALVA SEGMENTADO ST EXTRAFLEX AL-25 CONAIRE D=400/355 | 0.022 | 93.9 | 2.07 |
| CMEL007 | u | MANGUITO UNION GALVA SEGMENTADO JG VENT CONAIRE d=355 | 0.111 | 16.47 | 1.83 |
|  |  | Total |  |  | 90.4 |

**CCEFA025035535** Cond CONAIRE JG EXTRAFLEX AL-25 mm circular D=355 y 0,6 mm de espesor 35 pct fig simple pared helic
Precio: 95.87
Fabricación y suministro de conductos CONAIRE JG EXTRAFLEX AL de geometría circular, tipo simple pared helicoidal de acero galvanizado en caliente, calidad del acero DX51D+Z250/275, de 355 mm de diámetro y 0,6 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A007 | ml | TUBO HELICOIDAL GALVA ST EXTRAFLEX AL-25x3000 CONAIRE D=355 | 0.333 | 230.34 | 76.70 |
| 3MCO925A007 | u | CODO GALVA 90º SEGMENTADO ST EXTRAFLEX AL-25 CONAIRE D=355 | 0.042 | 107.7 | 4.52 |
| 3MCO425A007 | u | CODO GALVA 45º SEGMENTADO ST EXTRAFLEX AL-25 CONAIRE D=355 | 0.1 | 68.44 | 6.84 |
| 3MTS925A007 | u | TE SIMPLE GALVA 90º SEGMENTADA ST EXTRAFLEX AL-25 CONAIRE D=355 | 0.022 | 106.98 | 2.35 |
| 3MRC25A021 | u | REDUCCION CONCENTRICA GALVA SEGMENTADO ST EXTRAFLEX AL-25 CONAIRE D=400/355 | 0.031 | 93.9 | 2.91 |
| CMEL007 | u | MANGUITO UNION GALVA SEGMENTADO JG VENT CONAIRE d=355 | 0.155 | 16.47 | 2.55 |
|  |  | Total |  |  | 95.87 |

**CCEFA025035545** Cond CONAIRE JG EXTRAFLEX AL-25 mm circular D=355 y 0,6 mm de espesor 45 pct fig simple pared helic
Precio: 101.29
Fabricación y suministro de conductos CONAIRE JG EXTRAFLEX AL de geometría circular, tipo simple pared helicoidal de acero galvanizado en caliente, calidad del acero DX51D+Z250/275, de 355 mm de diámetro y 0,6 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A007 | ml | TUBO HELICOIDAL GALVA ST EXTRAFLEX AL-25x3000 CONAIRE D=355 | 0.333 | 230.34 | 76.70 |
| 3MCO925A007 | u | CODO GALVA 90º SEGMENTADO ST EXTRAFLEX AL-25 CONAIRE D=355 | 0.054 | 107.7 | 5.82 |
| 3MCO425A007 | u | CODO GALVA 45º SEGMENTADO ST EXTRAFLEX AL-25 CONAIRE D=355 | 0.129 | 68.44 | 8.83 |
| 3MTS925A007 | u | TE SIMPLE GALVA 90º SEGMENTADA ST EXTRAFLEX AL-25 CONAIRE D=355 | 0.028 | 106.98 | 3.00 |
| 3MRC25A021 | u | REDUCCION CONCENTRICA GALVA SEGMENTADO ST EXTRAFLEX AL-25 CONAIRE D=400/355 | 0.039 | 93.9 | 3.66 |
| CMEL007 | u | MANGUITO UNION GALVA SEGMENTADO JG VENT CONAIRE d=355 | 0.199 | 16.47 | 3.28 |
|  |  | Total |  |  | 101.29 |

**CCEFA025035555** Cond CONAIRE JG EXTRAFLEX AL-25 mm circular D=355 y 0,6 mm de espesor 55 pct fig simple pared helic
Precio: 106.83
Fabricación y suministro de conductos CONAIRE JG EXTRAFLEX AL de geometría circular, tipo simple pared helicoidal de acero galvanizado en caliente, calidad del acero DX51D+Z250/275, de 355 mm de diámetro y 0,6 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A007 | ml | TUBO HELICOIDAL GALVA ST EXTRAFLEX AL-25x3000 CONAIRE D=355 | 0.333 | 230.34 | 76.70 |
| 3MCO925A007 | u | CODO GALVA 90º SEGMENTADO ST EXTRAFLEX AL-25 CONAIRE D=355 | 0.066 | 107.7 | 7.11 |
| 3MCO425A007 | u | CODO GALVA 45º SEGMENTADO ST EXTRAFLEX AL-25 CONAIRE D=355 | 0.157 | 68.44 | 10.75 |
| 3MTS925A007 | u | TE SIMPLE GALVA 90º SEGMENTADA ST EXTRAFLEX AL-25 CONAIRE D=355 | 0.035 | 106.98 | 3.74 |
| 3MRC25A021 | u | REDUCCION CONCENTRICA GALVA SEGMENTADO ST EXTRAFLEX AL-25 CONAIRE D=400/355 | 0.048 | 93.9 | 4.51 |
| CMEL007 | u | MANGUITO UNION GALVA SEGMENTADO JG VENT CONAIRE d=355 | 0.244 | 16.47 | 4.02 |
|  |  | Total |  |  | 106.83 |

###### XTRFLXA25400 EXTRAFLEX AL D=400 mm

**CCEFA025040015** Cond CONAIRE JG EXTRAFLEX AL-25 mm circular D=400 y 0,6 mm de espesor 15 pct fig simple pared helic
Precio: 95.48
Fabricación y suministro de conductos CONAIRE JG EXTRAFLEX AL de geometría circular, tipo simple pared helicoidal de acero galvanizado en caliente, calidad del acero DX51D+Z250/275, de 400 mm de diámetro y 0,6 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A008 | ml | TUBO HELICOIDAL GALVA ST EXTRAFLEX AL-25x3000 CONAIRE D=400 | 0.333 | 257.64 | 85.79 |
| 3MCO925A008 | u | CODO GALVA 90º SEGMENTADO ST EXTRAFLEX AL-25 CONAIRE D=400 | 0.018 | 130.25 | 2.34 |
| 3MCO425A008 | u | CODO GALVA 45º SEGMENTADO ST EXTRAFLEX AL-25 CONAIRE D=400 | 0.043 | 81.78 | 3.52 |
| 3MTS925A008 | u | TE SIMPLE GALVA 90º SEGMENTADA ST EXTRAFLEX AL-25 CONAIRE D=400 | 0.009 | 130.44 | 1.17 |
| 3MRC25A027 | u | REDUCCION CONCENTRICA GALVA SEGMENTADO ST EXTRAFLEX AL-25 CONAIRE D=450/400 | 0.013 | 107.16 | 1.39 |
| CMEL008 | u | MANGUITO UNION GALVA SEGMENTADO JG VENT CONAIRE d=400 | 0.066 | 19.2 | 1.27 |
|  |  | Total |  |  | 95.48 |

**CCEFA025040025** Cond CONAIRE JG EXTRAFLEX AL-25 mm circular D=400 y 0,6 mm de espesor 25 pct fig simple pared helic
Precio: 102.09
Fabricación y suministro de conductos CONAIRE JG EXTRAFLEX AL de geometría circular, tipo simple pared helicoidal de acero galvanizado en caliente, calidad del acero DX51D+Z250/275, de 400 mm de diámetro y 0,6 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A008 | ml | TUBO HELICOIDAL GALVA ST EXTRAFLEX AL-25x3000 CONAIRE D=400 | 0.333 | 257.64 | 85.79 |
| 3MCO925A008 | u | CODO GALVA 90º SEGMENTADO ST EXTRAFLEX AL-25 CONAIRE D=400 | 0.03 | 130.25 | 3.91 |
| 3MCO425A008 | u | CODO GALVA 45º SEGMENTADO ST EXTRAFLEX AL-25 CONAIRE D=400 | 0.071 | 81.78 | 5.81 |
| 3MTS925A008 | u | TE SIMPLE GALVA 90º SEGMENTADA ST EXTRAFLEX AL-25 CONAIRE D=400 | 0.016 | 130.44 | 2.09 |
| 3MRC25A027 | u | REDUCCION CONCENTRICA GALVA SEGMENTADO ST EXTRAFLEX AL-25 CONAIRE D=450/400 | 0.022 | 107.16 | 2.36 |
| CMEL008 | u | MANGUITO UNION GALVA SEGMENTADO JG VENT CONAIRE d=400 | 0.111 | 19.2 | 2.13 |
|  |  | Total |  |  | 102.09 |

**CCEFA025040035** Cond CONAIRE JG EXTRAFLEX AL-25 mm circular D=400 y 0,6 mm de espesor 35 pct fig simple pared helic
Precio: 108.61
Fabricación y suministro de conductos CONAIRE JG EXTRAFLEX AL de geometría circular, tipo simple pared helicoidal de acero galvanizado en caliente, calidad del acero DX51D+Z250/275, de 400 mm de diámetro y 0,6 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A008 | ml | TUBO HELICOIDAL GALVA ST EXTRAFLEX AL-25x3000 CONAIRE D=400 | 0.333 | 257.64 | 85.79 |
| 3MCO925A008 | u | CODO GALVA 90º SEGMENTADO ST EXTRAFLEX AL-25 CONAIRE D=400 | 0.042 | 130.25 | 5.47 |
| 3MCO425A008 | u | CODO GALVA 45º SEGMENTADO ST EXTRAFLEX AL-25 CONAIRE D=400 | 0.1 | 81.78 | 8.18 |
| 3MTS925A008 | u | TE SIMPLE GALVA 90º SEGMENTADA ST EXTRAFLEX AL-25 CONAIRE D=400 | 0.022 | 130.44 | 2.87 |
| 3MRC25A027 | u | REDUCCION CONCENTRICA GALVA SEGMENTADO ST EXTRAFLEX AL-25 CONAIRE D=450/400 | 0.031 | 107.16 | 3.32 |
| CMEL008 | u | MANGUITO UNION GALVA SEGMENTADO JG VENT CONAIRE d=400 | 0.155 | 19.2 | 2.98 |
|  |  | Total |  |  | 108.61 |

**CCEFA025040045** Cond CONAIRE JG EXTRAFLEX AL-25 mm circular D=400 y 0,6 mm de espesor 45 pct fig simple pared helic
Precio: 115.02
Fabricación y suministro de conductos CONAIRE JG EXTRAFLEX AL de geometría circular, tipo simple pared helicoidal de acero galvanizado en caliente, calidad del acero DX51D+Z250/275, de 400 mm de diámetro y 0,6 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A008 | ml | TUBO HELICOIDAL GALVA ST EXTRAFLEX AL-25x3000 CONAIRE D=400 | 0.333 | 257.64 | 85.79 |
| 3MCO925A008 | u | CODO GALVA 90º SEGMENTADO ST EXTRAFLEX AL-25 CONAIRE D=400 | 0.054 | 130.25 | 7.03 |
| 3MCO425A008 | u | CODO GALVA 45º SEGMENTADO ST EXTRAFLEX AL-25 CONAIRE D=400 | 0.129 | 81.78 | 10.55 |
| 3MTS925A008 | u | TE SIMPLE GALVA 90º SEGMENTADA ST EXTRAFLEX AL-25 CONAIRE D=400 | 0.028 | 130.44 | 3.65 |
| 3MRC25A027 | u | REDUCCION CONCENTRICA GALVA SEGMENTADO ST EXTRAFLEX AL-25 CONAIRE D=450/400 | 0.039 | 107.16 | 4.18 |
| CMEL008 | u | MANGUITO UNION GALVA SEGMENTADO JG VENT CONAIRE d=400 | 0.199 | 19.2 | 3.82 |
|  |  | Total |  |  | 115.02 |

**CCEFA025040055** Cond CONAIRE JG EXTRAFLEX AL-25 mm circular D=400 y 0,6 mm de espesor 55 pct fig simple pared helic
Precio: 121.62
Fabricación y suministro de conductos CONAIRE JG EXTRAFLEX AL de geometría circular, tipo simple pared helicoidal de acero galvanizado en caliente, calidad del acero DX51D+Z250/275, de 400 mm de diámetro y 0,6 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A008 | ml | TUBO HELICOIDAL GALVA ST EXTRAFLEX AL-25x3000 CONAIRE D=400 | 0.333 | 257.64 | 85.79 |
| 3MCO925A008 | u | CODO GALVA 90º SEGMENTADO ST EXTRAFLEX AL-25 CONAIRE D=400 | 0.066 | 130.25 | 8.60 |
| 3MCO425A008 | u | CODO GALVA 45º SEGMENTADO ST EXTRAFLEX AL-25 CONAIRE D=400 | 0.157 | 81.78 | 12.84 |
| 3MTS925A008 | u | TE SIMPLE GALVA 90º SEGMENTADA ST EXTRAFLEX AL-25 CONAIRE D=400 | 0.035 | 130.44 | 4.57 |
| 3MRC25A027 | u | REDUCCION CONCENTRICA GALVA SEGMENTADO ST EXTRAFLEX AL-25 CONAIRE D=450/400 | 0.048 | 107.16 | 5.14 |
| CMEL008 | u | MANGUITO UNION GALVA SEGMENTADO JG VENT CONAIRE d=400 | 0.244 | 19.2 | 4.68 |
|  |  | Total |  |  | 121.62 |

###### XTRFLXA25450 EXTRAFLEX AL D=450 mm

**CCEFA025045015** Cond CONAIRE JG EXTRAFLEX AL-25 mm circular D=450 y 0,6 mm de espesor 15 pct fig simple pared helic
Precio: 107.75
Fabricación y suministro de conductos CONAIRE JG EXTRAFLEX AL de geometría circular, tipo simple pared helicoidal de acero galvanizado en caliente, calidad del acero DX51D+Z250/275, de 450 mm de diámetro y 0,6 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A009 | ml | TUBO HELICOIDAL GALVA ST EXTRAFLEX AL-25x3000 CONAIRE D=450 | 0.333 | 289.96 | 96.56 |
| 3MCO925A009 | u | CODO GALVA 90º SEGMENTADO ST EXTRAFLEX AL-25 CONAIRE D=450 | 0.018 | 154.85 | 2.79 |
| 3MCO425A009 | u | CODO GALVA 45º SEGMENTADO ST EXTRAFLEX AL-25 CONAIRE D=450 | 0.043 | 95.38 | 4.10 |
| 3MTS925A009 | u | TE SIMPLE GALVA 90º SEGMENTADA ST EXTRAFLEX AL-25 CONAIRE D=450 | 0.009 | 143.41 | 1.29 |
| 3MRC25A033 | u | REDUCCION CONCENTRICA GALVA SEGMENTADO ST EXTRAFLEX AL-25 CONAIRE D=500/450 | 0.013 | 126.01 | 1.64 |
| CMEL009 | u | MANGUITO UNION GALVA SEGMENTADO JG VENT CONAIRE d=450 | 0.066 | 20.75 | 1.37 |
|  |  | Total |  |  | 107.75 |

**CCEFA025045025** Cond CONAIRE JG EXTRAFLEX AL-25 mm circular D=450 y 0,6 mm de espesor 25 pct fig simple pared helic
Precio: 115.34
Fabricación y suministro de conductos CONAIRE JG EXTRAFLEX AL de geometría circular, tipo simple pared helicoidal de acero galvanizado en caliente, calidad del acero DX51D+Z250/275, de 450 mm de diámetro y 0,6 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A009 | ml | TUBO HELICOIDAL GALVA ST EXTRAFLEX AL-25x3000 CONAIRE D=450 | 0.333 | 289.96 | 96.56 |
| 3MCO925A009 | u | CODO GALVA 90º SEGMENTADO ST EXTRAFLEX AL-25 CONAIRE D=450 | 0.03 | 154.85 | 4.65 |
| 3MCO425A009 | u | CODO GALVA 45º SEGMENTADO ST EXTRAFLEX AL-25 CONAIRE D=450 | 0.071 | 95.38 | 6.77 |
| 3MTS925A009 | u | TE SIMPLE GALVA 90º SEGMENTADA ST EXTRAFLEX AL-25 CONAIRE D=450 | 0.016 | 143.41 | 2.29 |
| 3MRC25A033 | u | REDUCCION CONCENTRICA GALVA SEGMENTADO ST EXTRAFLEX AL-25 CONAIRE D=500/450 | 0.022 | 126.01 | 2.77 |
| CMEL009 | u | MANGUITO UNION GALVA SEGMENTADO JG VENT CONAIRE d=450 | 0.111 | 20.75 | 2.30 |
|  |  | Total |  |  | 115.34 |

**CCEFA025045035** Cond CONAIRE JG EXTRAFLEX AL-25 mm circular D=450 y 0,6 mm de espesor 35 pct fig simple pared helic
Precio: 122.89
Fabricación y suministro de conductos CONAIRE JG EXTRAFLEX AL de geometría circular, tipo simple pared helicoidal de acero galvanizado en caliente, calidad del acero DX51D+Z250/275, de 450 mm de diámetro y 0,6 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A009 | ml | TUBO HELICOIDAL GALVA ST EXTRAFLEX AL-25x3000 CONAIRE D=450 | 0.333 | 289.96 | 96.56 |
| 3MCO925A009 | u | CODO GALVA 90º SEGMENTADO ST EXTRAFLEX AL-25 CONAIRE D=450 | 0.042 | 154.85 | 6.50 |
| 3MCO425A009 | u | CODO GALVA 45º SEGMENTADO ST EXTRAFLEX AL-25 CONAIRE D=450 | 0.1 | 95.38 | 9.54 |
| 3MTS925A009 | u | TE SIMPLE GALVA 90º SEGMENTADA ST EXTRAFLEX AL-25 CONAIRE D=450 | 0.022 | 143.41 | 3.16 |
| 3MRC25A033 | u | REDUCCION CONCENTRICA GALVA SEGMENTADO ST EXTRAFLEX AL-25 CONAIRE D=500/450 | 0.031 | 126.01 | 3.91 |
| CMEL009 | u | MANGUITO UNION GALVA SEGMENTADO JG VENT CONAIRE d=450 | 0.155 | 20.75 | 3.22 |
|  |  | Total |  |  | 122.89 |

**CCEFA025045045** Cond CONAIRE JG EXTRAFLEX AL-25 mm circular D=450 y 0,6 mm de espesor 45 pct fig simple pared helic
Precio: 130.28
Fabricación y suministro de conductos CONAIRE JG EXTRAFLEX AL de geometría circular, tipo simple pared helicoidal de acero galvanizado en caliente, calidad del acero DX51D+Z250/275, de 450 mm de diámetro y 0,6 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A009 | ml | TUBO HELICOIDAL GALVA ST EXTRAFLEX AL-25x3000 CONAIRE D=450 | 0.333 | 289.96 | 96.56 |
| 3MCO925A009 | u | CODO GALVA 90º SEGMENTADO ST EXTRAFLEX AL-25 CONAIRE D=450 | 0.054 | 154.85 | 8.36 |
| 3MCO425A009 | u | CODO GALVA 45º SEGMENTADO ST EXTRAFLEX AL-25 CONAIRE D=450 | 0.129 | 95.38 | 12.30 |
| 3MTS925A009 | u | TE SIMPLE GALVA 90º SEGMENTADA ST EXTRAFLEX AL-25 CONAIRE D=450 | 0.028 | 143.41 | 4.02 |
| 3MRC25A033 | u | REDUCCION CONCENTRICA GALVA SEGMENTADO ST EXTRAFLEX AL-25 CONAIRE D=500/450 | 0.039 | 126.01 | 4.91 |
| CMEL009 | u | MANGUITO UNION GALVA SEGMENTADO JG VENT CONAIRE d=450 | 0.199 | 20.75 | 4.13 |
|  |  | Total |  |  | 130.28 |

**CCEFA025045055** Cond CONAIRE JG EXTRAFLEX AL-25 mm circular D=450 y 0,6 mm de espesor 55 pct fig simple pared helic
Precio: 137.88
Fabricación y suministro de conductos CONAIRE JG EXTRAFLEX AL de geometría circular, tipo simple pared helicoidal de acero galvanizado en caliente, calidad del acero DX51D+Z250/275, de 450 mm de diámetro y 0,6 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A009 | ml | TUBO HELICOIDAL GALVA ST EXTRAFLEX AL-25x3000 CONAIRE D=450 | 0.333 | 289.96 | 96.56 |
| 3MCO925A009 | u | CODO GALVA 90º SEGMENTADO ST EXTRAFLEX AL-25 CONAIRE D=450 | 0.066 | 154.85 | 10.22 |
| 3MCO425A009 | u | CODO GALVA 45º SEGMENTADO ST EXTRAFLEX AL-25 CONAIRE D=450 | 0.157 | 95.38 | 14.97 |
| 3MTS925A009 | u | TE SIMPLE GALVA 90º SEGMENTADA ST EXTRAFLEX AL-25 CONAIRE D=450 | 0.035 | 143.41 | 5.02 |
| 3MRC25A033 | u | REDUCCION CONCENTRICA GALVA SEGMENTADO ST EXTRAFLEX AL-25 CONAIRE D=500/450 | 0.048 | 126.01 | 6.05 |
| CMEL009 | u | MANGUITO UNION GALVA SEGMENTADO JG VENT CONAIRE d=450 | 0.244 | 20.75 | 5.06 |
|  |  | Total |  |  | 137.88 |

###### XTRFLXA25500 EXTRAFLEX AL D=500 mm

**CCEFA025050015** Cond CONAIRE JG EXTRAFLEX AL-25 mm circular D=500 y 0,7 mm de espesor 15 pct fig simple pared helic
Precio: 125.99
Fabricación y suministro de conductos CONAIRE JG EXTRAFLEX AL de geometría circular, tipo simple pared helicoidal de acero galvanizado en caliente, calidad del acero DX51D+Z250/275, de 500 mm de diámetro y 0,7 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A010 | ml | TUBO HELICOIDAL GALVA ST EXTRAFLEX AL-25x3000 CONAIRE D=500 | 0.333 | 336.62 | 112.09 |
| 3MCO925A010 | u | CODO GALVA 90º SEGMENTADO ST EXTRAFLEX AL-25 CONAIRE D=500 | 0.018 | 200.52 | 3.61 |
| 3MCO425A010 | u | CODO GALVA 45º SEGMENTADO ST EXTRAFLEX AL-25 CONAIRE D=500 | 0.043 | 116.94 | 5.03 |
| 3MTS925A010 | u | TE SIMPLE GALVA 90º SEGMENTADA ST EXTRAFLEX AL-25 CONAIRE D=500 | 0.009 | 188.25 | 1.69 |
| 3MRC25A040 | u | REDUCCION CONCENTRICA GALVA SEGMENTADO ST EXTRAFLEX AL-25 CONAIRE D=560/500 | 0.013 | 157.26 | 2.04 |
| CMEL010 | u | MANGUITO UNION GALVA SEGMENTADO JG VENT CONAIRE d=500 | 0.066 | 23.22 | 1.53 |
|  |  | Total |  |  | 125.99 |

**CCEFA025050025** Cond CONAIRE JG EXTRAFLEX AL-25 mm circular D=500 y 0,7 mm de espesor 25 pct fig simple pared helic
Precio: 135.46
Fabricación y suministro de conductos CONAIRE JG EXTRAFLEX AL de geometría circular, tipo simple pared helicoidal de acero galvanizado en caliente, calidad del acero DX51D+Z250/275, de 500 mm de diámetro y 0,7 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A010 | ml | TUBO HELICOIDAL GALVA ST EXTRAFLEX AL-25x3000 CONAIRE D=500 | 0.333 | 336.62 | 112.09 |
| 3MCO925A010 | u | CODO GALVA 90º SEGMENTADO ST EXTRAFLEX AL-25 CONAIRE D=500 | 0.03 | 200.52 | 6.02 |
| 3MCO425A010 | u | CODO GALVA 45º SEGMENTADO ST EXTRAFLEX AL-25 CONAIRE D=500 | 0.071 | 116.94 | 8.30 |
| 3MTS925A010 | u | TE SIMPLE GALVA 90º SEGMENTADA ST EXTRAFLEX AL-25 CONAIRE D=500 | 0.016 | 188.25 | 3.01 |
| 3MRC25A040 | u | REDUCCION CONCENTRICA GALVA SEGMENTADO ST EXTRAFLEX AL-25 CONAIRE D=560/500 | 0.022 | 157.26 | 3.46 |
| CMEL010 | u | MANGUITO UNION GALVA SEGMENTADO JG VENT CONAIRE d=500 | 0.111 | 23.22 | 2.58 |
|  |  | Total |  |  | 135.46 |

**CCEFA025050035** Cond CONAIRE JG EXTRAFLEX AL-25 mm circular D=500 y 0,7 mm de espesor 35 pct fig simple pared helic
Precio: 144.82
Fabricación y suministro de conductos CONAIRE JG EXTRAFLEX AL de geometría circular, tipo simple pared helicoidal de acero galvanizado en caliente, calidad del acero DX51D+Z250/275, de 500 mm de diámetro y 0,7 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A010 | ml | TUBO HELICOIDAL GALVA ST EXTRAFLEX AL-25x3000 CONAIRE D=500 | 0.333 | 336.62 | 112.09 |
| 3MCO925A010 | u | CODO GALVA 90º SEGMENTADO ST EXTRAFLEX AL-25 CONAIRE D=500 | 0.042 | 200.52 | 8.42 |
| 3MCO425A010 | u | CODO GALVA 45º SEGMENTADO ST EXTRAFLEX AL-25 CONAIRE D=500 | 0.1 | 116.94 | 11.69 |
| 3MTS925A010 | u | TE SIMPLE GALVA 90º SEGMENTADA ST EXTRAFLEX AL-25 CONAIRE D=500 | 0.022 | 188.25 | 4.14 |
| 3MRC25A040 | u | REDUCCION CONCENTRICA GALVA SEGMENTADO ST EXTRAFLEX AL-25 CONAIRE D=560/500 | 0.031 | 157.26 | 4.88 |
| CMEL010 | u | MANGUITO UNION GALVA SEGMENTADO JG VENT CONAIRE d=500 | 0.155 | 23.22 | 3.60 |
|  |  | Total |  |  | 144.82 |

**CCEFA025050045** Cond CONAIRE JG EXTRAFLEX AL-25 mm circular D=500 y 0,7 mm de espesor 45 pct fig simple pared helic
Precio: 154.03
Fabricación y suministro de conductos CONAIRE JG EXTRAFLEX AL de geometría circular, tipo simple pared helicoidal de acero galvanizado en caliente, calidad del acero DX51D+Z250/275, de 500 mm de diámetro y 0,7 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A010 | ml | TUBO HELICOIDAL GALVA ST EXTRAFLEX AL-25x3000 CONAIRE D=500 | 0.333 | 336.62 | 112.09 |
| 3MCO925A010 | u | CODO GALVA 90º SEGMENTADO ST EXTRAFLEX AL-25 CONAIRE D=500 | 0.054 | 200.52 | 10.83 |
| 3MCO425A010 | u | CODO GALVA 45º SEGMENTADO ST EXTRAFLEX AL-25 CONAIRE D=500 | 0.129 | 116.94 | 15.09 |
| 3MTS925A010 | u | TE SIMPLE GALVA 90º SEGMENTADA ST EXTRAFLEX AL-25 CONAIRE D=500 | 0.028 | 188.25 | 5.27 |
| 3MRC25A040 | u | REDUCCION CONCENTRICA GALVA SEGMENTADO ST EXTRAFLEX AL-25 CONAIRE D=560/500 | 0.039 | 157.26 | 6.13 |
| CMEL010 | u | MANGUITO UNION GALVA SEGMENTADO JG VENT CONAIRE d=500 | 0.199 | 23.22 | 4.62 |
|  |  | Total |  |  | 154.03 |

**CCEFA025050055** Cond CONAIRE JG EXTRAFLEX AL-25 mm circular D=500 y 0,7 mm de espesor 55 pct fig simple pared helic
Precio: 163.49
Fabricación y suministro de conductos CONAIRE JG EXTRAFLEX AL de geometría circular, tipo simple pared helicoidal de acero galvanizado en caliente, calidad del acero DX51D+Z250/275, de 500 mm de diámetro y 0,7 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A010 | ml | TUBO HELICOIDAL GALVA ST EXTRAFLEX AL-25x3000 CONAIRE D=500 | 0.333 | 336.62 | 112.09 |
| 3MCO925A010 | u | CODO GALVA 90º SEGMENTADO ST EXTRAFLEX AL-25 CONAIRE D=500 | 0.066 | 200.52 | 13.23 |
| 3MCO425A010 | u | CODO GALVA 45º SEGMENTADO ST EXTRAFLEX AL-25 CONAIRE D=500 | 0.157 | 116.94 | 18.36 |
| 3MTS925A010 | u | TE SIMPLE GALVA 90º SEGMENTADA ST EXTRAFLEX AL-25 CONAIRE D=500 | 0.035 | 188.25 | 6.59 |
| 3MRC25A040 | u | REDUCCION CONCENTRICA GALVA SEGMENTADO ST EXTRAFLEX AL-25 CONAIRE D=560/500 | 0.048 | 157.26 | 7.55 |
| CMEL010 | u | MANGUITO UNION GALVA SEGMENTADO JG VENT CONAIRE d=500 | 0.244 | 23.22 | 5.67 |
|  |  | Total |  |  | 163.49 |

###### XTRFLXA25560 EXTRAFLEX AL D=560 mm

**CCEFA025056015** Cond CONAIRE JG EXTRAFLEX AL-25 mm circular D=560 y 0,7 mm de espesor 15 pct fig simple pared helic
Precio: 141.23
Fabricación y suministro de conductos CONAIRE JG EXTRAFLEX AL de geometría circular, tipo simple pared helicoidal de acero galvanizado en caliente, calidad del acero DX51D+Z250/275, de 560 mm de diámetro y 0,7 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A011 | ml | TUBO HELICOIDAL GALVA ST EXTRAFLEX AL-25x3000 CONAIRE D=560 | 0.333 | 375.47 | 125.03 |
| 3MCO925A011 | u | CODO GALVA 90º SEGMENTADO ST EXTRAFLEX AL-25 CONAIRE D=560 | 0.018 | 235.22 | 4.23 |
| 3MCO425A011 | u | CODO GALVA 45º SEGMENTADO ST EXTRAFLEX AL-25 CONAIRE D=560 | 0.043 | 139.35 | 5.99 |
| 3MTS925A011 | u | TE SIMPLE GALVA 90º SEGMENTADA ST EXTRAFLEX AL-25 CONAIRE D=560 | 0.009 | 223.59 | 2.01 |
| 3MRC25A048 | u | REDUCCION CONCENTRICA GALVA SEGMENTADO ST EXTRAFLEX AL-25 CONAIRE D=600/560 | 0.013 | 172.23 | 2.24 |
| CMEL011 | u | MANGUITO UNION GALVA SEGMENTADO JG VENT CONAIRE d=560 | 0.066 | 26.27 | 1.73 |
|  |  | Total |  |  | 141.23 |

**CCEFA025056025** Cond CONAIRE JG EXTRAFLEX AL-25 mm circular D=560 y 0,7 mm de espesor 25 pct fig simple pared helic
Precio: 141.23
Fabricación y suministro de conductos CONAIRE JG EXTRAFLEX AL de geometría circular, tipo simple pared helicoidal de acero galvanizado en caliente, calidad del acero DX51D+Z250/275, de 560 mm de diámetro y 0,7 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A011 | ml | TUBO HELICOIDAL GALVA ST EXTRAFLEX AL-25x3000 CONAIRE D=560 | 0.333 | 375.47 | 125.03 |
| 3MCO925A011 | u | CODO GALVA 90º SEGMENTADO ST EXTRAFLEX AL-25 CONAIRE D=560 | 0.018 | 235.22 | 4.23 |
| 3MCO425A011 | u | CODO GALVA 45º SEGMENTADO ST EXTRAFLEX AL-25 CONAIRE D=560 | 0.043 | 139.35 | 5.99 |
| 3MTS925A011 | u | TE SIMPLE GALVA 90º SEGMENTADA ST EXTRAFLEX AL-25 CONAIRE D=560 | 0.009 | 223.59 | 2.01 |
| 3MRC25A048 | u | REDUCCION CONCENTRICA GALVA SEGMENTADO ST EXTRAFLEX AL-25 CONAIRE D=600/560 | 0.013 | 172.23 | 2.24 |
| CMEL011 | u | MANGUITO UNION GALVA SEGMENTADO JG VENT CONAIRE d=560 | 0.066 | 26.27 | 1.73 |
|  |  | Total |  |  | 141.23 |

**CCEFA025056035** Cond CONAIRE JG EXTRAFLEX AL-25 mm circular D=560 y 0,7 mm de espesor 35 pct fig simple pared helic
Precio: 141.23
Fabricación y suministro de conductos CONAIRE JG EXTRAFLEX AL de geometría circular, tipo simple pared helicoidal de acero galvanizado en caliente, calidad del acero DX51D+Z250/275, de 560 mm de diámetro y 0,7 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A011 | ml | TUBO HELICOIDAL GALVA ST EXTRAFLEX AL-25x3000 CONAIRE D=560 | 0.333 | 375.47 | 125.03 |
| 3MCO925A011 | u | CODO GALVA 90º SEGMENTADO ST EXTRAFLEX AL-25 CONAIRE D=560 | 0.018 | 235.22 | 4.23 |
| 3MCO425A011 | u | CODO GALVA 45º SEGMENTADO ST EXTRAFLEX AL-25 CONAIRE D=560 | 0.043 | 139.35 | 5.99 |
| 3MTS925A011 | u | TE SIMPLE GALVA 90º SEGMENTADA ST EXTRAFLEX AL-25 CONAIRE D=560 | 0.009 | 223.59 | 2.01 |
| 3MRC25A048 | u | REDUCCION CONCENTRICA GALVA SEGMENTADO ST EXTRAFLEX AL-25 CONAIRE D=600/560 | 0.013 | 172.23 | 2.24 |
| CMEL011 | u | MANGUITO UNION GALVA SEGMENTADO JG VENT CONAIRE d=560 | 0.066 | 26.27 | 1.73 |
|  |  | Total |  |  | 141.23 |

**CCEFA025056045** Cond CONAIRE JG EXTRAFLEX AL-25 mm circular D=560 y 0,7 mm de espesor 45 pct fig simple pared helic
Precio: 141.23
Fabricación y suministro de conductos CONAIRE JG EXTRAFLEX AL de geometría circular, tipo simple pared helicoidal de acero galvanizado en caliente, calidad del acero DX51D+Z250/275, de 560 mm de diámetro y 0,7 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A011 | ml | TUBO HELICOIDAL GALVA ST EXTRAFLEX AL-25x3000 CONAIRE D=560 | 0.333 | 375.47 | 125.03 |
| 3MCO925A011 | u | CODO GALVA 90º SEGMENTADO ST EXTRAFLEX AL-25 CONAIRE D=560 | 0.018 | 235.22 | 4.23 |
| 3MCO425A011 | u | CODO GALVA 45º SEGMENTADO ST EXTRAFLEX AL-25 CONAIRE D=560 | 0.043 | 139.35 | 5.99 |
| 3MTS925A011 | u | TE SIMPLE GALVA 90º SEGMENTADA ST EXTRAFLEX AL-25 CONAIRE D=560 | 0.009 | 223.59 | 2.01 |
| 3MRC25A048 | u | REDUCCION CONCENTRICA GALVA SEGMENTADO ST EXTRAFLEX AL-25 CONAIRE D=600/560 | 0.013 | 172.23 | 2.24 |
| CMEL011 | u | MANGUITO UNION GALVA SEGMENTADO JG VENT CONAIRE d=560 | 0.066 | 26.27 | 1.73 |
|  |  | Total |  |  | 141.23 |

**CCEFA025056055** Cond CONAIRE JG EXTRAFLEX AL-25 mm circular D=560 y 0,7 mm de espesor 55 pct fig simple pared helic
Precio: 141.23
Fabricación y suministro de conductos CONAIRE JG EXTRAFLEX AL de geometría circular, tipo simple pared helicoidal de acero galvanizado en caliente, calidad del acero DX51D+Z250/275, de 560 mm de diámetro y 0,7 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A011 | ml | TUBO HELICOIDAL GALVA ST EXTRAFLEX AL-25x3000 CONAIRE D=560 | 0.333 | 375.47 | 125.03 |
| 3MCO925A011 | u | CODO GALVA 90º SEGMENTADO ST EXTRAFLEX AL-25 CONAIRE D=560 | 0.018 | 235.22 | 4.23 |
| 3MCO425A011 | u | CODO GALVA 45º SEGMENTADO ST EXTRAFLEX AL-25 CONAIRE D=560 | 0.043 | 139.35 | 5.99 |
| 3MTS925A011 | u | TE SIMPLE GALVA 90º SEGMENTADA ST EXTRAFLEX AL-25 CONAIRE D=560 | 0.009 | 223.59 | 2.01 |
| 3MRC25A048 | u | REDUCCION CONCENTRICA GALVA SEGMENTADO ST EXTRAFLEX AL-25 CONAIRE D=600/560 | 0.013 | 172.23 | 2.24 |
| CMEL011 | u | MANGUITO UNION GALVA SEGMENTADO JG VENT CONAIRE d=560 | 0.066 | 26.27 | 1.73 |
|  |  | Total |  |  | 141.23 |

###### XTRFLXA25600 EXTRAFLEX AL D=600 mm

**CCEFA025060015** Cond CONAIRE JG EXTRAFLEX AL-25 mm circular D=600 y 0,7 mm de espesor 15 pct fig simple pared helic
Precio: 154.63
Fabricación y suministro de conductos CONAIRE JG EXTRAFLEX AL de geometría circular, tipo simple pared helicoidal de acero galvanizado en caliente, calidad del acero DX51D+Z250/275, de 600 mm de diámetro y 0,7 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A012 | ml | TUBO HELICOIDAL GALVA ST EXTRAFLEX AL-25x3000 CONAIRE D=600 | 0.333 | 406.88 | 135.49 |
| 3MCO925A012 | u | CODO GALVA 90º SEGMENTADO ST EXTRAFLEX AL-25 CONAIRE D=600 | 0.018 | 269.74 | 4.86 |
| 3MCO425A012 | u | CODO GALVA 45º SEGMENTADO ST EXTRAFLEX AL-25 CONAIRE D=600 | 0.043 | 162.88 | 7.00 |
| 3MTS925A012 | u | TE SIMPLE GALVA 90º SEGMENTADA ST EXTRAFLEX AL-25 CONAIRE D=600 | 0.009 | 253.92 | 2.29 |
| 3MRC25A056 | u | REDUCCION CONCENTRICA GALVA SEGMENTADO ST EXTRAFLEX AL-25 CONAIRE D=630/600 | 0.013 | 246.53 | 3.20 |
| CMEL012 | u | MANGUITO UNION GALVA SEGMENTADO JG VENT CONAIRE d=600 | 0.066 | 27.05 | 1.79 |
|  |  | Total |  |  | 154.63 |

**CCEFA025060025** Cond CONAIRE JG EXTRAFLEX AL-25 mm circular D=600 y 0,7 mm de espesor 25 pct fig simple pared helic
Precio: 154.63
Fabricación y suministro de conductos CONAIRE JG EXTRAFLEX AL de geometría circular, tipo simple pared helicoidal de acero galvanizado en caliente, calidad del acero DX51D+Z250/275, de 600 mm de diámetro y 0,7 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A012 | ml | TUBO HELICOIDAL GALVA ST EXTRAFLEX AL-25x3000 CONAIRE D=600 | 0.333 | 406.88 | 135.49 |
| 3MCO925A012 | u | CODO GALVA 90º SEGMENTADO ST EXTRAFLEX AL-25 CONAIRE D=600 | 0.018 | 269.74 | 4.86 |
| 3MCO425A012 | u | CODO GALVA 45º SEGMENTADO ST EXTRAFLEX AL-25 CONAIRE D=600 | 0.043 | 162.88 | 7.00 |
| 3MTS925A012 | u | TE SIMPLE GALVA 90º SEGMENTADA ST EXTRAFLEX AL-25 CONAIRE D=600 | 0.009 | 253.92 | 2.29 |
| 3MRC25A056 | u | REDUCCION CONCENTRICA GALVA SEGMENTADO ST EXTRAFLEX AL-25 CONAIRE D=630/600 | 0.013 | 246.53 | 3.20 |
| CMEL012 | u | MANGUITO UNION GALVA SEGMENTADO JG VENT CONAIRE d=600 | 0.066 | 27.05 | 1.79 |
|  |  | Total |  |  | 154.63 |

**CCEFA025060035** Cond CONAIRE JG EXTRAFLEX AL-25 mm circular D=600 y 0,7 mm de espesor 35 pct fig simple pared helic
Precio: 154.63
Fabricación y suministro de conductos CONAIRE JG EXTRAFLEX AL de geometría circular, tipo simple pared helicoidal de acero galvanizado en caliente, calidad del acero DX51D+Z250/275, de 600 mm de diámetro y 0,7 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A012 | ml | TUBO HELICOIDAL GALVA ST EXTRAFLEX AL-25x3000 CONAIRE D=600 | 0.333 | 406.88 | 135.49 |
| 3MCO925A012 | u | CODO GALVA 90º SEGMENTADO ST EXTRAFLEX AL-25 CONAIRE D=600 | 0.018 | 269.74 | 4.86 |
| 3MCO425A012 | u | CODO GALVA 45º SEGMENTADO ST EXTRAFLEX AL-25 CONAIRE D=600 | 0.043 | 162.88 | 7.00 |
| 3MTS925A012 | u | TE SIMPLE GALVA 90º SEGMENTADA ST EXTRAFLEX AL-25 CONAIRE D=600 | 0.009 | 253.92 | 2.29 |
| 3MRC25A056 | u | REDUCCION CONCENTRICA GALVA SEGMENTADO ST EXTRAFLEX AL-25 CONAIRE D=630/600 | 0.013 | 246.53 | 3.20 |
| CMEL012 | u | MANGUITO UNION GALVA SEGMENTADO JG VENT CONAIRE d=600 | 0.066 | 27.05 | 1.79 |
|  |  | Total |  |  | 154.63 |

**CCEFA025060045** Cond CONAIRE JG EXTRAFLEX AL-25 mm circular D=600 y 0,7 mm de espesor 45 pct fig simple pared helic
Precio: 154.63
Fabricación y suministro de conductos CONAIRE JG EXTRAFLEX AL de geometría circular, tipo simple pared helicoidal de acero galvanizado en caliente, calidad del acero DX51D+Z250/275, de 600 mm de diámetro y 0,7 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A012 | ml | TUBO HELICOIDAL GALVA ST EXTRAFLEX AL-25x3000 CONAIRE D=600 | 0.333 | 406.88 | 135.49 |
| 3MCO925A012 | u | CODO GALVA 90º SEGMENTADO ST EXTRAFLEX AL-25 CONAIRE D=600 | 0.018 | 269.74 | 4.86 |
| 3MCO425A012 | u | CODO GALVA 45º SEGMENTADO ST EXTRAFLEX AL-25 CONAIRE D=600 | 0.043 | 162.88 | 7.00 |
| 3MTS925A012 | u | TE SIMPLE GALVA 90º SEGMENTADA ST EXTRAFLEX AL-25 CONAIRE D=600 | 0.009 | 253.92 | 2.29 |
| 3MRC25A056 | u | REDUCCION CONCENTRICA GALVA SEGMENTADO ST EXTRAFLEX AL-25 CONAIRE D=630/600 | 0.013 | 246.53 | 3.20 |
| CMEL012 | u | MANGUITO UNION GALVA SEGMENTADO JG VENT CONAIRE d=600 | 0.066 | 27.05 | 1.79 |
|  |  | Total |  |  | 154.63 |

**CCEFA025060055** Cond CONAIRE JG EXTRAFLEX AL-25 mm circular D=600 y 0,7 mm de espesor 55 pct fig simple pared helic
Precio: 154.63
Fabricación y suministro de conductos CONAIRE JG EXTRAFLEX AL de geometría circular, tipo simple pared helicoidal de acero galvanizado en caliente, calidad del acero DX51D+Z250/275, de 600 mm de diámetro y 0,7 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A012 | ml | TUBO HELICOIDAL GALVA ST EXTRAFLEX AL-25x3000 CONAIRE D=600 | 0.333 | 406.88 | 135.49 |
| 3MCO925A012 | u | CODO GALVA 90º SEGMENTADO ST EXTRAFLEX AL-25 CONAIRE D=600 | 0.018 | 269.74 | 4.86 |
| 3MCO425A012 | u | CODO GALVA 45º SEGMENTADO ST EXTRAFLEX AL-25 CONAIRE D=600 | 0.043 | 162.88 | 7.00 |
| 3MTS925A012 | u | TE SIMPLE GALVA 90º SEGMENTADA ST EXTRAFLEX AL-25 CONAIRE D=600 | 0.009 | 253.92 | 2.29 |
| 3MRC25A056 | u | REDUCCION CONCENTRICA GALVA SEGMENTADO ST EXTRAFLEX AL-25 CONAIRE D=630/600 | 0.013 | 246.53 | 3.20 |
| CMEL012 | u | MANGUITO UNION GALVA SEGMENTADO JG VENT CONAIRE d=600 | 0.066 | 27.05 | 1.79 |
|  |  | Total |  |  | 154.63 |

###### XTRFLXA25630 EXTRAFLEX AL D=630 mm

**CCEFA025063015** Cond CONAIRE JG EXTRAFLEX AL-25 mm circular D=630 y 0,7 mm de espesor 15 pct fig simple pared helic
Precio: 161.97
Fabricación y suministro de conductos CONAIRE JG EXTRAFLEX AL de geometría circular, tipo simple pared helicoidal de acero galvanizado en caliente, calidad del acero DX51D+Z250/275, de 630 mm de diámetro y 0,7 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A013 | ml | TUBO HELICOIDAL GALVA ST EXTRAFLEX AL-25x3000 CONAIRE D=630 | 0.333 | 425.46 | 141.68 |
| 3MCO925A013 | u | CODO GALVA 90º SEGMENTADO ST EXTRAFLEX AL-25 CONAIRE D=630 | 0.018 | 293.68 | 5.29 |
| 3MCO425A013 | u | CODO GALVA 45º SEGMENTADO ST EXTRAFLEX AL-25 CONAIRE D=630 | 0.043 | 177.18 | 7.62 |
| 3MTS925A013 | u | TE SIMPLE GALVA 90º SEGMENTADA ST EXTRAFLEX AL-25 CONAIRE D=630 | 0.009 | 273.95 | 2.47 |
| 3MRC25A065 | u | REDUCCION CONCENTRICA GALVA SEGMENTADO ST EXTRAFLEX AL-25 CONAIRE D=710/630 | 0.013 | 230.28 | 2.99 |
| CMEL013 | u | MANGUITO UNION GALVA SEGMENTADO JG VENT CONAIRE d=630 | 0.066 | 29.11 | 1.92 |
|  |  | Total |  |  | 161.97 |

**CCEFA025063025** Cond CONAIRE JG EXTRAFLEX AL-25 mm circular D=630 y 0,7 mm de espesor 25 pct fig simple pared helic
Precio: 163.28
Fabricación y suministro de conductos CONAIRE JG EXTRAFLEX AL de geometría circular, tipo simple pared helicoidal de acero galvanizado en caliente, calidad del acero DX51D+Z250/275, de 630 mm de diámetro y 0,7 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A013 | ml | TUBO HELICOIDAL GALVA ST EXTRAFLEX AL-25x3000 CONAIRE D=630 | 0.333 | 425.46 | 141.68 |
| 3MCO925A013 | u | CODO GALVA 90º SEGMENTADO ST EXTRAFLEX AL-25 CONAIRE D=630 | 0.018 | 293.68 | 5.29 |
| 3MCO425A013 | u | CODO GALVA 45º SEGMENTADO ST EXTRAFLEX AL-25 CONAIRE D=630 | 0.043 | 177.18 | 7.62 |
| 3MTS925A013 | u | TE SIMPLE GALVA 90º SEGMENTADA ST EXTRAFLEX AL-25 CONAIRE D=630 | 0.009 | 273.95 | 2.47 |
| 3MRC25A065 | u | REDUCCION CONCENTRICA GALVA SEGMENTADO ST EXTRAFLEX AL-25 CONAIRE D=710/630 | 0.013 | 230.28 | 2.99 |
| CMEL013 | u | MANGUITO UNION GALVA SEGMENTADO JG VENT CONAIRE d=630 | 0.111 | 29.11 | 3.23 |
|  |  | Total |  |  | 163.28 |

**CCEFA025063035** Cond CONAIRE JG EXTRAFLEX AL-25 mm circular D=630 y 0,7 mm de espesor 35 pct fig simple pared helic
Precio: 164.56
Fabricación y suministro de conductos CONAIRE JG EXTRAFLEX AL de geometría circular, tipo simple pared helicoidal de acero galvanizado en caliente, calidad del acero DX51D+Z250/275, de 630 mm de diámetro y 0,7 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A013 | ml | TUBO HELICOIDAL GALVA ST EXTRAFLEX AL-25x3000 CONAIRE D=630 | 0.333 | 425.46 | 141.68 |
| 3MCO925A013 | u | CODO GALVA 90º SEGMENTADO ST EXTRAFLEX AL-25 CONAIRE D=630 | 0.018 | 293.68 | 5.29 |
| 3MCO425A013 | u | CODO GALVA 45º SEGMENTADO ST EXTRAFLEX AL-25 CONAIRE D=630 | 0.043 | 177.18 | 7.62 |
| 3MTS925A013 | u | TE SIMPLE GALVA 90º SEGMENTADA ST EXTRAFLEX AL-25 CONAIRE D=630 | 0.009 | 273.95 | 2.47 |
| 3MRC25A065 | u | REDUCCION CONCENTRICA GALVA SEGMENTADO ST EXTRAFLEX AL-25 CONAIRE D=710/630 | 0.013 | 230.28 | 2.99 |
| CMEL013 | u | MANGUITO UNION GALVA SEGMENTADO JG VENT CONAIRE d=630 | 0.155 | 29.11 | 4.51 |
|  |  | Total |  |  | 164.56 |

**CCEFA025063045** Cond CONAIRE JG EXTRAFLEX AL-25 mm circular D=630 y 0,7 mm de espesor 45 pct fig simple pared helic
Precio: 165.84
Fabricación y suministro de conductos CONAIRE JG EXTRAFLEX AL de geometría circular, tipo simple pared helicoidal de acero galvanizado en caliente, calidad del acero DX51D+Z250/275, de 630 mm de diámetro y 0,7 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A013 | ml | TUBO HELICOIDAL GALVA ST EXTRAFLEX AL-25x3000 CONAIRE D=630 | 0.333 | 425.46 | 141.68 |
| 3MCO925A013 | u | CODO GALVA 90º SEGMENTADO ST EXTRAFLEX AL-25 CONAIRE D=630 | 0.018 | 293.68 | 5.29 |
| 3MCO425A013 | u | CODO GALVA 45º SEGMENTADO ST EXTRAFLEX AL-25 CONAIRE D=630 | 0.043 | 177.18 | 7.62 |
| 3MTS925A013 | u | TE SIMPLE GALVA 90º SEGMENTADA ST EXTRAFLEX AL-25 CONAIRE D=630 | 0.009 | 273.95 | 2.47 |
| 3MRC25A065 | u | REDUCCION CONCENTRICA GALVA SEGMENTADO ST EXTRAFLEX AL-25 CONAIRE D=710/630 | 0.013 | 230.28 | 2.99 |
| CMEL013 | u | MANGUITO UNION GALVA SEGMENTADO JG VENT CONAIRE d=630 | 0.199 | 29.11 | 5.79 |
|  |  | Total |  |  | 165.84 |

**CCEFA025063055** Cond CONAIRE JG EXTRAFLEX AL-25 mm circular D=630 y 0,7 mm de espesor 55 pct fig simple pared helic
Precio: 167.15
Fabricación y suministro de conductos CONAIRE JG EXTRAFLEX AL de geometría circular, tipo simple pared helicoidal de acero galvanizado en caliente, calidad del acero DX51D+Z250/275, de 630 mm de diámetro y 0,7 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A013 | ml | TUBO HELICOIDAL GALVA ST EXTRAFLEX AL-25x3000 CONAIRE D=630 | 0.333 | 425.46 | 141.68 |
| 3MCO925A013 | u | CODO GALVA 90º SEGMENTADO ST EXTRAFLEX AL-25 CONAIRE D=630 | 0.018 | 293.68 | 5.29 |
| 3MCO425A013 | u | CODO GALVA 45º SEGMENTADO ST EXTRAFLEX AL-25 CONAIRE D=630 | 0.043 | 177.18 | 7.62 |
| 3MTS925A013 | u | TE SIMPLE GALVA 90º SEGMENTADA ST EXTRAFLEX AL-25 CONAIRE D=630 | 0.009 | 273.95 | 2.47 |
| 3MRC25A065 | u | REDUCCION CONCENTRICA GALVA SEGMENTADO ST EXTRAFLEX AL-25 CONAIRE D=710/630 | 0.013 | 230.28 | 2.99 |
| CMEL013 | u | MANGUITO UNION GALVA SEGMENTADO JG VENT CONAIRE d=630 | 0.244 | 29.11 | 7.10 |
|  |  | Total |  |  | 167.15 |

###### XTRFLXA25710 EXTRAFLEX AL D=710 mm

**CCEFA025071015** Cond CONAIRE JG EXTRAFLEX AL-25 mm circular D=710 y 0,8 mm de espesor 15 pct fig simple pared helic
Precio: 183.9
Fabricación y suministro de conductos CONAIRE JG EXTRAFLEX AL de geometría circular, tipo simple pared helicoidal de acero galvanizado en caliente, calidad del acero DX51D+Z250/275, de 710 mm de diámetro y 0,8 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A014 | ml | TUBO HELICOIDAL GALVA ST EXTRAFLEX AL-25x3000 CONAIRE D=710 | 0.333 | 478 | 159.17 |
| 3MCO925A014 | u | CODO GALVA 90º SEGMENTADO ST EXTRAFLEX AL-25 CONAIRE D=710 | 0.018 | 365.72 | 6.58 |
| 3MCO425A014 | u | CODO GALVA 45º SEGMENTADO ST EXTRAFLEX AL-25 CONAIRE D=710 | 0.043 | 214.74 | 9.23 |
| 3MTS925A014 | u | TE SIMPLE GALVA 90º SEGMENTADA ST EXTRAFLEX AL-25 CONAIRE D=710 | 0.009 | 342.99 | 3.09 |
| 3MRC25A074 | u | REDUCCION CONCENTRICA GALVA SEGMENTADO ST EXTRAFLEX AL-25 CONAIRE D=800/710 | 0.013 | 281.22 | 3.66 |
| CMEL014 | u | MANGUITO UNION GALVA SEGMENTADO JG VENT CONAIRE d=710 | 0.066 | 32.82 | 2.17 |
|  |  | Total |  |  | 183.9 |

**CCEFA025071025** Cond CONAIRE JG EXTRAFLEX AL-25 mm circular D=710 y 0,8 mm de espesor 25 pct fig simple pared helic
Precio: 185.37
Fabricación y suministro de conductos CONAIRE JG EXTRAFLEX AL de geometría circular, tipo simple pared helicoidal de acero galvanizado en caliente, calidad del acero DX51D+Z250/275, de 710 mm de diámetro y 0,8 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A014 | ml | TUBO HELICOIDAL GALVA ST EXTRAFLEX AL-25x3000 CONAIRE D=710 | 0.333 | 478 | 159.17 |
| 3MCO925A014 | u | CODO GALVA 90º SEGMENTADO ST EXTRAFLEX AL-25 CONAIRE D=710 | 0.018 | 365.72 | 6.58 |
| 3MCO425A014 | u | CODO GALVA 45º SEGMENTADO ST EXTRAFLEX AL-25 CONAIRE D=710 | 0.043 | 214.74 | 9.23 |
| 3MTS925A014 | u | TE SIMPLE GALVA 90º SEGMENTADA ST EXTRAFLEX AL-25 CONAIRE D=710 | 0.009 | 342.99 | 3.09 |
| 3MRC25A074 | u | REDUCCION CONCENTRICA GALVA SEGMENTADO ST EXTRAFLEX AL-25 CONAIRE D=800/710 | 0.013 | 281.22 | 3.66 |
| CMEL014 | u | MANGUITO UNION GALVA SEGMENTADO JG VENT CONAIRE d=710 | 0.111 | 32.82 | 3.64 |
|  |  | Total |  |  | 185.37 |

**CCEFA025071035** Cond CONAIRE JG EXTRAFLEX AL-25 mm circular D=710 y 0,8 mm de espesor 35 pct fig simple pared helic
Precio: 186.82
Fabricación y suministro de conductos CONAIRE JG EXTRAFLEX AL de geometría circular, tipo simple pared helicoidal de acero galvanizado en caliente, calidad del acero DX51D+Z250/275, de 710 mm de diámetro y 0,8 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A014 | ml | TUBO HELICOIDAL GALVA ST EXTRAFLEX AL-25x3000 CONAIRE D=710 | 0.333 | 478 | 159.17 |
| 3MCO925A014 | u | CODO GALVA 90º SEGMENTADO ST EXTRAFLEX AL-25 CONAIRE D=710 | 0.018 | 365.72 | 6.58 |
| 3MCO425A014 | u | CODO GALVA 45º SEGMENTADO ST EXTRAFLEX AL-25 CONAIRE D=710 | 0.043 | 214.74 | 9.23 |
| 3MTS925A014 | u | TE SIMPLE GALVA 90º SEGMENTADA ST EXTRAFLEX AL-25 CONAIRE D=710 | 0.009 | 342.99 | 3.09 |
| 3MRC25A074 | u | REDUCCION CONCENTRICA GALVA SEGMENTADO ST EXTRAFLEX AL-25 CONAIRE D=800/710 | 0.013 | 281.22 | 3.66 |
| CMEL014 | u | MANGUITO UNION GALVA SEGMENTADO JG VENT CONAIRE d=710 | 0.155 | 32.82 | 5.09 |
|  |  | Total |  |  | 186.82 |

**CCEFA025071045** Cond CONAIRE JG EXTRAFLEX AL-25 mm circular D=710 y 0,8 mm de espesor 45 pct fig simple pared helic
Precio: 188.26
Fabricación y suministro de conductos CONAIRE JG EXTRAFLEX AL de geometría circular, tipo simple pared helicoidal de acero galvanizado en caliente, calidad del acero DX51D+Z250/275, de 710 mm de diámetro y 0,8 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A014 | ml | TUBO HELICOIDAL GALVA ST EXTRAFLEX AL-25x3000 CONAIRE D=710 | 0.333 | 478 | 159.17 |
| 3MCO925A014 | u | CODO GALVA 90º SEGMENTADO ST EXTRAFLEX AL-25 CONAIRE D=710 | 0.018 | 365.72 | 6.58 |
| 3MCO425A014 | u | CODO GALVA 45º SEGMENTADO ST EXTRAFLEX AL-25 CONAIRE D=710 | 0.043 | 214.74 | 9.23 |
| 3MTS925A014 | u | TE SIMPLE GALVA 90º SEGMENTADA ST EXTRAFLEX AL-25 CONAIRE D=710 | 0.009 | 342.99 | 3.09 |
| 3MRC25A074 | u | REDUCCION CONCENTRICA GALVA SEGMENTADO ST EXTRAFLEX AL-25 CONAIRE D=800/710 | 0.013 | 281.22 | 3.66 |
| CMEL014 | u | MANGUITO UNION GALVA SEGMENTADO JG VENT CONAIRE d=710 | 0.199 | 32.82 | 6.53 |
|  |  | Total |  |  | 188.26 |

**CCEFA025071055** Cond CONAIRE JG EXTRAFLEX AL-25 mm circular D=710 y 0,8 mm de espesor 55 pct fig simple pared helic
Precio: 189.74
Fabricación y suministro de conductos CONAIRE JG EXTRAFLEX AL de geometría circular, tipo simple pared helicoidal de acero galvanizado en caliente, calidad del acero DX51D+Z250/275, de 710 mm de diámetro y 0,8 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A014 | ml | TUBO HELICOIDAL GALVA ST EXTRAFLEX AL-25x3000 CONAIRE D=710 | 0.333 | 478 | 159.17 |
| 3MCO925A014 | u | CODO GALVA 90º SEGMENTADO ST EXTRAFLEX AL-25 CONAIRE D=710 | 0.018 | 365.72 | 6.58 |
| 3MCO425A014 | u | CODO GALVA 45º SEGMENTADO ST EXTRAFLEX AL-25 CONAIRE D=710 | 0.043 | 214.74 | 9.23 |
| 3MTS925A014 | u | TE SIMPLE GALVA 90º SEGMENTADA ST EXTRAFLEX AL-25 CONAIRE D=710 | 0.009 | 342.99 | 3.09 |
| 3MRC25A074 | u | REDUCCION CONCENTRICA GALVA SEGMENTADO ST EXTRAFLEX AL-25 CONAIRE D=800/710 | 0.013 | 281.22 | 3.66 |
| CMEL014 | u | MANGUITO UNION GALVA SEGMENTADO JG VENT CONAIRE d=710 | 0.244 | 32.82 | 8.01 |
|  |  | Total |  |  | 189.74 |

###### XTRFLXA25800 EXTRAFLEX AL D=800 mm

**CCEFA025080015** Cond CONAIRE JG EXTRAFLEX AL-25 mm circular D=800 y 0,8 mm de espesor 15 pct fig simple pared helic
Precio: 225.09
Fabricación y suministro de conductos CONAIRE JG EXTRAFLEX AL de geometría circular, tipo simple pared helicoidal de acero galvanizado en caliente, calidad del acero DX51D+Z250/275, de 800 mm de diámetro y 0,8 mm de espesor según norma XP E 51- 620, incorpora en su cara exterior un aislamiento térmico de espuma elastómera de 25 mm de espesor de celda cerrada adesivada por una de sus caras y con acabado en lamina aluminio en la otra, incluye parte proporcional estimada (15%) de accesorios circulares con sistema de unión por simple encaje fabricados con junta de goma encastadas en las bocas de conexión, que le confiere estanqueidad al aire CLASE D. Se suministra en tramos 1,50 m y 3 m. Incluye certificado de fabricación y estanquidad al aire del sistema.

| Código | Ud | Descripción | Rendimiento | Precio | Importe |
|---|---|---|---|---|---|
| 3MMR3025A015 | ml | TUBO HELICOIDAL GALVA ST EXTRAFLEX AL-25x3000 CONAIRE D=800 | 0.333 | 582.21 | 193.88 |
| 3MCO925A015 | u | CODO GALVA 90º SEGMENTADO ST EXTRAFLEX AL-25 CONAIRE D=800 | 0.018 | 498.14 | 8.97 |
| 3MCO425A015 | u | CODO GALVA 45º SEGMENTADO ST EXTRAFLEX AL-25 CONAIRE D=800 | 0.043 | 283.99 | 12.21 |
| 3MTS925A015 | u | TE SIMPLE GALVA 90º SEGMENTADA ST EXTRAFLEX AL-25 CONAIRE D=800 | 0.009 | 443.15 | 3.99 |
| 3MRC25A074 | u | REDUCCION CONCENTRICA GALVA SEGMENTADO ST EXTRAFLEX AL-25 CONAIRE D=800/710 | 0.013 | 281.22 | 3.66 |
| CMEL015 | u | MANGUITO UNION GALVA SEGMENTADO JG VENT CONAIRE d=800 | 0.066 | 36.06 | 2.38 |
|  |  | Total |  |  | 225.09 |

**CCEFA025080025** Cond CONAIRE JG EXTRAFLEX AL-25 mm circular D=800 y 0,8 mm de espesor 25 pct fig simple pared helic
Precio: 226.71
Fabricación y suministro de conductos CONAIRE JG EXTRAFLEX AL de geometría circular, tipo simple pared helicoidal de acero galvanizado en caliente, calidad del acero DX51D+Z250/275, de 800 mm de diámetro y 0,8 mm de espesor según norma XP E 51- 620, incorpora en su cara exterior un aislamiento térmico de espuma elastómera de 25 mm de espesor de celda cerrada adesivada por una de sus caras y con acabado en lamina aluminio en la otra, incluye parte proporcional estimada (25%) de accesorios circulares con sistema de unión por simple encaje fabricados con junta de goma encastadas en las bocas de conexión, que le confiere estanqueidad al aire CLASE D. Se suministra en tramos 1,50 m y 3 m. Incluye certificado de fabricación y estanquidad al aire del sistema.

| Código | Ud | Descripción | Rendimiento | Precio | Importe |
|---|---|---|---|---|---|
| 3MMR3025A015 | ml | TUBO HELICOIDAL GALVA ST EXTRAFLEX AL-25x3000 CONAIRE D=800 | 0.333 | 582.21 | 193.88 |
| 3MCO925A015 | u | CODO GALVA 90º SEGMENTADO ST EXTRAFLEX AL-25 CONAIRE D=800 | 0.018 | 498.14 | 8.97 |
| 3MCO425A015 | u | CODO GALVA 45º SEGMENTADO ST EXTRAFLEX AL-25 CONAIRE D=800 | 0.043 | 283.99 | 12.21 |
| 3MTS925A015 | u | TE SIMPLE GALVA 90º SEGMENTADA ST EXTRAFLEX AL-25 CONAIRE D=800 | 0.009 | 443.15 | 3.99 |
| 3MRC25A074 | u | REDUCCION CONCENTRICA GALVA SEGMENTADO ST EXTRAFLEX AL-25 CONAIRE D=800/710 | 0.013 | 281.22 | 3.66 |
| CMEL015 | u | MANGUITO UNION GALVA SEGMENTADO JG VENT CONAIRE d=800 | 0.111 | 36.06 | 4.00 |
|  |  | Total |  |  | 226.71 |

**CCEFA025080035** Cond CONAIRE JG EXTRAFLEX AL-25 mm circular D=800 y 0,8 mm de espesor 35 pct fig simple pared helic
Precio: 228.3
Fabricación y suministro de conductos CONAIRE JG EXTRAFLEX AL de geometría circular, tipo simple pared helicoidal de acero galvanizado en caliente, calidad del acero DX51D+Z250/275, de 800 mm de diámetro y 0,8 mm de espesor según norma XP E 51- 620, incorpora en su cara exterior un aislamiento térmico de espuma elastómera de 25 mm de espesor de celda cerrada adesivada por una de sus caras y con acabado en lamina aluminio en la otra, incluye parte proporcional estimada (35%) de accesorios circulares con sistema de unión por simple encaje fabricados con junta de goma encastadas en las bocas de conexión, que le confiere estanqueidad al aire CLASE D. Se suministra en tramos 1,50 m y 3 m. Incluye certificado de fabricación y estanquidad al aire del sistema.

| Código | Ud | Descripción | Rendimiento | Precio | Importe |
|---|---|---|---|---|---|
| 3MMR3025A015 | ml | TUBO HELICOIDAL GALVA ST EXTRAFLEX AL-25x3000 CONAIRE D=800 | 0.333 | 582.21 | 193.88 |
| 3MCO925A015 | u | CODO GALVA 90º SEGMENTADO ST EXTRAFLEX AL-25 CONAIRE D=800 | 0.018 | 498.14 | 8.97 |
| 3MCO425A015 | u | CODO GALVA 45º SEGMENTADO ST EXTRAFLEX AL-25 CONAIRE D=800 | 0.043 | 283.99 | 12.21 |
| 3MTS925A015 | u | TE SIMPLE GALVA 90º SEGMENTADA ST EXTRAFLEX AL-25 CONAIRE D=800 | 0.009 | 443.15 | 3.99 |
| 3MRC25A074 | u | REDUCCION CONCENTRICA GALVA SEGMENTADO ST EXTRAFLEX AL-25 CONAIRE D=800/710 | 0.013 | 281.22 | 3.66 |
| CMEL015 | u | MANGUITO UNION GALVA SEGMENTADO JG VENT CONAIRE d=800 | 0.155 | 36.06 | 5.59 |
|  |  | Total |  |  | 228.3 |

**CCEFA025080045** Cond CONAIRE JG EXTRAFLEX AL-25 mm circular D=800 y 0,8 mm de espesor 45 pct fig simple pared helic
Precio: 229.89
Fabricación y suministro de conductos CONAIRE JG EXTRAFLEX AL de geometría circular, tipo simple pared helicoidal de acero galvanizado en caliente, calidad del acero DX51D+Z250/275, de 800 mm de diámetro y 0,8 mm de espesor según norma XP E 51- 620, incorpora en su cara exterior un aislamiento térmico de espuma elastómera de 25 mm de espesor de celda cerrada adesivada por una de sus caras y con acabado en lamina aluminio en la otra, incluye parte proporcional estimada (45%) de accesorios circulares con sistema de unión por simple encaje fabricados con junta de goma encastadas en las bocas de conexión, que le confiere estanqueidad al aire CLASE D. Se suministra en tramos 1,50 m y 3 m. Incluye certificado de fabricación y estanquidad al aire del sistema.

| Código | Ud | Descripción | Rendimiento | Precio | Importe |
|---|---|---|---|---|---|
| 3MMR3025A015 | ml | TUBO HELICOIDAL GALVA ST EXTRAFLEX AL-25x3000 CONAIRE D=800 | 0.333 | 582.21 | 193.88 |
| 3MCO925A015 | u | CODO GALVA 90º SEGMENTADO ST EXTRAFLEX AL-25 CONAIRE D=800 | 0.018 | 498.14 | 8.97 |
| 3MCO425A015 | u | CODO GALVA 45º SEGMENTADO ST EXTRAFLEX AL-25 CONAIRE D=800 | 0.043 | 283.99 | 12.21 |
| 3MTS925A015 | u | TE SIMPLE GALVA 90º SEGMENTADA ST EXTRAFLEX AL-25 CONAIRE D=800 | 0.009 | 443.15 | 3.99 |
| 3MRC25A074 | u | REDUCCION CONCENTRICA GALVA SEGMENTADO ST EXTRAFLEX AL-25 CONAIRE D=800/710 | 0.013 | 281.22 | 3.66 |
| CMEL015 | u | MANGUITO UNION GALVA SEGMENTADO JG VENT CONAIRE d=800 | 0.199 | 36.06 | 7.18 |
|  |  | Total |  |  | 229.89 |

**CCEFA025080055** Cond CONAIRE JG EXTRAFLEX AL-25 mm circular D=800 y 0,8 mm de espesor 55 pct fig simple pared helic
Precio: 231.51
Fabricación y suministro de conductos CONAIRE JG EXTRAFLEX AL de geometría circular, tipo simple pared helicoidal de acero galvanizado en caliente, calidad del acero DX51D+Z250/275, de 800 mm de diámetro y 0,8 mm de espesor según norma XP E 51- 620, incorpora en su cara exterior un aislamiento térmico de espuma elastómera de 25 mm de espesor de celda cerrada adesivada por una de sus caras y con acabado en lamina aluminio en la otra, incluye parte proporcional estimada (55%) de accesorios circulares con sistema de unión por simple encaje fabricados con junta de goma encastadas en las bocas de conexión, que le confiere estanqueidad al aire CLASE D. Se suministra en tramos 1,50 m y 3 m. Incluye certificado de fabricación y estanquidad al aire del sistema.

| Código | Ud | Descripción | Rendimiento | Precio | Importe |
|---|---|---|---|---|---|
| 3MMR3025A015 | ml | TUBO HELICOIDAL GALVA ST EXTRAFLEX AL-25x3000 CONAIRE D=800 | 0.333 | 582.21 | 193.88 |
| 3MCO925A015 | u | CODO GALVA 90º SEGMENTADO ST EXTRAFLEX AL-25 CONAIRE D=800 | 0.018 | 498.14 | 8.97 |
| 3MCO425A015 | u | CODO GALVA 45º SEGMENTADO ST EXTRAFLEX AL-25 CONAIRE D=800 | 0.043 | 283.99 | 12.21 |
| 3MTS925A015 | u | TE SIMPLE GALVA 90º SEGMENTADA ST EXTRAFLEX AL-25 CONAIRE D=800 | 0.009 | 443.15 | 3.99 |
| 3MRC25A074 | u | REDUCCION CONCENTRICA GALVA SEGMENTADO ST EXTRAFLEX AL-25 CONAIRE D=800/710 | 0.013 | 281.22 | 3.66 |
| CMEL015 | u | MANGUITO UNION GALVA SEGMENTADO JG VENT CONAIRE d=800 | 0.244 | 36.06 | 8.80 |
|  |  | Total |  |  | 231.51 |

###### 0403010107 JG EXTRAFLEX MB

###### EXTRAFLEXP09 Espesor 09 mm

###### XTRFLXP9100 EXTRAFLEX MB-09 D=100 mm

**CCEFP09010015** Cond CONAIRE JG EXTRAFLEX MB-09 mm circular D=100 mm y 0,5 mm de espesor 15 pct fig simple pared helic
Precio: 20.12
Fabricación y suministro de conductos CONAIRE JG EXTRAFLEX MB de geometría circular, tipo simple pared helicoidal de acero galvanizado en caliente, calidad del acero DX51D+Z250/275, de 100 mm de diámetro y 0,5 mm de espesor según norma XP E 51- 620, incorpora en su cara interior un aislamiento térmico de espuma elastómera de 09 mm de espesor de celda cerrada con protección anti microbiana MICROBAN® para un alto nivel de protección contra microbios, mohos y humedad, adesivada por una de sus caras, incluye parte proporcional estimada (15%) en accesorios circulares con sistema de unión por simple encaje fabricados con junta de goma encastadas en las bocas de conexión, que le confiere estanqueidad CLASE D. Se suministra en tramos 1,50 m y 3 m. Incluye certificado de fabricación y estanquidad al aire del sistema.

| Código | Ud | Descripción | Rendimiento | Precio | Importe |
|---|---|---|---|---|---|
| 3MMR3009P001 | ml | TUBO HELICOIDAL GALVA ST EXTRAFLEX MB-9x3000 CONAIRE D=100 | 0.333 | 44.46 | 14.81 |
| 3MCO909P001 | u | CODO GALVA 90º SEGMENTADO ST EXTRAFLEX MB-9 CONAIRE D=100 | 0.018 | 107.37 | 1.93 |
| 3MCO409P001 | u | CODO GALVA 45º SEGMENTADO ST EXTRAFLEX MB-9 CONAIRE D=100 | 0.043 | 40.3 | 1.73 |
| 3MTS909P001 | u | TE SIMPLE GALVA 90º SEGMENTADA ST EXTRAFLEX MB-9 CONAIRE D=100 | 0.009 | 20.12 | 0.18 |
| 3MRC09P001 | u | REDUCCION CONCENTRICA GALVA SEGMENTADO ST EXTRAFLEX MB-9 CONAIRE D=125/100 | 0.013 | 65.5 | 0.85 |
| CMEL002 | u | MANGUITO UNION GALVA SEGMENTADO JG VENT CONAIRE d=125 | 0.066 | 9.42 | 0.62 |
|  |  | Total |  |  | 20.12 |

**CCEFP09010025** Cond CONAIRE JG EXTRAFLEX MB-09 mm circular D=100 mm y 0,5 mm de espesor 25 pct fig simple pared helic
Precio: 23.7
Fabricación y suministro de conductos CONAIRE JG EXTRAFLEX MB de geometría circular, tipo simple pared helicoidal de acero galvanizado en caliente, calidad del acero DX51D+Z250/275, de 100 mm de diámetro y 0,5 mm de espesor según norma XP E 51- 620, incorpora en su cara interior un aislamiento térmico de espuma elastómera de 09 mm de espesor de celda cerrada con protección anti microbiana MICROBAN® para un alto nivel de protección contra microbios, mohos y humedad, adesivada por una de sus caras, incluye parte proporcional estimada (25%) en accesorios circulares con sistema de unión por simple encaje fabricados con junta de goma encastadas en las bocas de conexión, que le confiere estanqueidad CLASE D. Se suministra en tramos 1,50 m y 3 m. Incluye certificado de fabricación y estanquidad al aire del sistema.

| Código | Ud | Descripción | Rendimiento | Precio | Importe |
|---|---|---|---|---|---|
| 3MMR3009P001 | ml | TUBO HELICOIDAL GALVA ST EXTRAFLEX MB-9x3000 CONAIRE D=100 | 0.333 | 44.46 | 14.81 |
| 3MCO909P001 | u | CODO GALVA 90º SEGMENTADO ST EXTRAFLEX MB-9 CONAIRE D=100 | 0.03 | 107.37 | 3.22 |
| 3MCO409P001 | u | CODO GALVA 45º SEGMENTADO ST EXTRAFLEX MB-9 CONAIRE D=100 | 0.071 | 40.3 | 2.86 |
| 3MTS909P001 | u | TE SIMPLE GALVA 90º SEGMENTADA ST EXTRAFLEX MB-9 CONAIRE D=100 | 0.016 | 20.12 | 0.32 |
| 3MRC09P001 | u | REDUCCION CONCENTRICA GALVA SEGMENTADO ST EXTRAFLEX MB-9 CONAIRE D=125/100 | 0.022 | 65.5 | 1.44 |
| CMEL002 | u | MANGUITO UNION GALVA SEGMENTADO JG VENT CONAIRE d=125 | 0.111 | 9.42 | 1.05 |
|  |  | Total |  |  | 23.7 |

**CCEFP09010035** Cond CONAIRE JG EXTRAFLEX MB-09 mm circular D=100 mm y 0,5 mm de espesor 35 pct fig simple pared helic
Precio: 27.28
Fabricación y suministro de conductos CONAIRE JG EXTRAFLEX MB de geometría circular, tipo simple pared helicoidal de acero galvanizado en caliente, calidad del acero DX51D+Z250/275, de 100 mm de diámetro y 0,5 mm de espesor según norma XP E 51- 620, incorpora en su cara interior un aislamiento térmico de espuma elastómera de 09 mm de espesor de celda cerrada con protección anti microbiana MICROBAN® para un alto nivel de protección contra microbios, mohos y humedad, adesivada por una de sus caras, incluye parte proporcional estimada (35%) en accesorios circulares con sistema de unión por simple encaje fabricados con junta de goma encastadas en las bocas de conexión, que le confiere estanqueidad CLASE D. Se suministra en tramos 1,50 m y 3 m. Incluye certificado de fabricación y estanquidad al aire del sistema.

| Código | Ud | Descripción | Rendimiento | Precio | Importe |
|---|---|---|---|---|---|
| 3MMR3009P001 | ml | TUBO HELICOIDAL GALVA ST EXTRAFLEX MB-9x3000 CONAIRE D=100 | 0.333 | 44.46 | 14.81 |
| 3MCO909P001 | u | CODO GALVA 90º SEGMENTADO ST EXTRAFLEX MB-9 CONAIRE D=100 | 0.042 | 107.37 | 4.51 |
| 3MCO409P001 | u | CODO GALVA 45º SEGMENTADO ST EXTRAFLEX MB-9 CONAIRE D=100 | 0.1 | 40.3 | 4.03 |
| 3MTS909P001 | u | TE SIMPLE GALVA 90º SEGMENTADA ST EXTRAFLEX MB-9 CONAIRE D=100 | 0.022 | 20.12 | 0.44 |
| 3MRC09P001 | u | REDUCCION CONCENTRICA GALVA SEGMENTADO ST EXTRAFLEX MB-9 CONAIRE D=125/100 | 0.031 | 65.5 | 2.03 |
| CMEL002 | u | MANGUITO UNION GALVA SEGMENTADO JG VENT CONAIRE d=125 | 0.155 | 9.42 | 1.46 |
|  |  | Total |  |  | 27.28 |

**CCEFP09010045** Cond CONAIRE JG EXTRAFLEX MB-09 mm circular D=100 mm y 0,5 mm de espesor 45 pct fig simple pared helic
Precio: 30.79
Fabricación y suministro de conductos CONAIRE JG EXTRAFLEX MB de geometría circular, tipo simple pared helicoidal de acero galvanizado en caliente, calidad del acero DX51D+Z250/275, de 100 mm de diámetro y 0,5 mm de espesor según norma XP E 51- 620, incorpora en su cara interior un aislamiento térmico de espuma elastómera de 09 mm de espesor de celda cerrada con protección anti microbiana MICROBAN® para un alto nivel de protección contra microbios, mohos y humedad, adesivada por una de sus caras, incluye parte proporcional estimada (45%) en accesorios circulares con sistema de unión por simple encaje fabricados con junta de goma encastadas en las bocas de conexión, que le confiere estanqueidad CLASE D. Se suministra en tramos 1,50 m y 3 m. Incluye certificado de fabricación y estanquidad al aire del sistema.

| Código | Ud | Descripción | Rendimiento | Precio | Importe |
|---|---|---|---|---|---|
| 3MMR3009P001 | ml | TUBO HELICOIDAL GALVA ST EXTRAFLEX MB-9x3000 CONAIRE D=100 | 0.333 | 44.46 | 14.81 |
| 3MCO909P001 | u | CODO GALVA 90º SEGMENTADO ST EXTRAFLEX MB-9 CONAIRE D=100 | 0.054 | 107.37 | 5.80 |
| 3MCO409P001 | u | CODO GALVA 45º SEGMENTADO ST EXTRAFLEX MB-9 CONAIRE D=100 | 0.129 | 40.3 | 5.20 |
| 3MTS909P001 | u | TE SIMPLE GALVA 90º SEGMENTADA ST EXTRAFLEX MB-9 CONAIRE D=100 | 0.028 | 20.12 | 0.56 |
| 3MRC09P001 | u | REDUCCION CONCENTRICA GALVA SEGMENTADO ST EXTRAFLEX MB-9 CONAIRE D=125/100 | 0.039 | 65.5 | 2.55 |
| CMEL002 | u | MANGUITO UNION GALVA SEGMENTADO JG VENT CONAIRE d=125 | 0.199 | 9.42 | 1.87 |
|  |  | Total |  |  | 30.79 |

**CCEFP09010055** Cond CONAIRE JG EXTRAFLEX MB-09 mm circular D=100 mm y 0,5 mm de espesor 55 pct fig simple pared helic
Precio: 34.37
Fabricación y suministro de conductos CONAIRE JG EXTRAFLEX MB de geometría circular, tipo simple pared helicoidal de acero galvanizado en caliente, calidad del acero DX51D+Z250/275, de 100 mm de diámetro y 0,5 mm de espesor según norma XP E 51- 620, incorpora en su cara interior un aislamiento térmico de espuma elastómera de 09 mm de espesor de celda cerrada con protección anti microbiana MICROBAN® para un alto nivel de protección contra microbios, mohos y humedad, adesivada por una de sus caras, incluye parte proporcional estimada (55%) en accesorios circulares con sistema de unión por simple encaje fabricados con junta de goma encastadas en las bocas de conexión, que le confiere estanqueidad CLASE D. Se suministra en tramos 1,50 m y 3 m. Incluye certificado de fabricación y estanquidad al aire del sistema.

| Código | Ud | Descripción | Rendimiento | Precio | Importe |
|---|---|---|---|---|---|
| 3MMR3009P001 | ml | TUBO HELICOIDAL GALVA ST EXTRAFLEX MB-9x3000 CONAIRE D=100 | 0.333 | 44.46 | 14.81 |
| 3MCO909P001 | u | CODO GALVA 90º SEGMENTADO ST EXTRAFLEX MB-9 CONAIRE D=100 | 0.066 | 107.37 | 7.09 |
| 3MCO409P001 | u | CODO GALVA 45º SEGMENTADO ST EXTRAFLEX MB-9 CONAIRE D=100 | 0.157 | 40.3 | 6.33 |
| 3MTS909P001 | u | TE SIMPLE GALVA 90º SEGMENTADA ST EXTRAFLEX MB-9 CONAIRE D=100 | 0.035 | 20.12 | 0.70 |
| 3MRC09P001 | u | REDUCCION CONCENTRICA GALVA SEGMENTADO ST EXTRAFLEX MB-9 CONAIRE D=125/100 | 0.048 | 65.5 | 3.14 |
| CMEL002 | u | MANGUITO UNION GALVA SEGMENTADO JG VENT CONAIRE d=125 | 0.244 | 9.42 | 2.30 |
|  |  | Total |  |  | 34.37 |

###### XTRFLXP9125 EXTRAFLEX MB-09 D=125 mm

**CCEFP09012515** Cond CONAIRE JG EXTRAFLEX MB-09 mm circular D=125 mm y 0,5 mm de espesor 15 pct fig simple pared helic
Precio: 22.68
Fabricación y suministro de conductos CONAIRE JG EXTRAFLEX MB de geometría circular, tipo simple pared helicoidal de acero galvanizado en caliente, calidad del acero DX51D+Z250/275, de 125 mm de diámetro y 0,5 mm de espesor según norma XP E 51- 620, incorpora en su cara interior un aislamiento térmico de espuma elastómera de 09 mm de espesor de celda cerrada con protección anti microbiana MICROBAN® para un alto nivel de protección contra microbios, mohos y humedad, adesivada por una de sus caras, incluye parte proporcional estimada (15%) en accesorios circulares con sistema de unión por simple encaje fabricados con junta de goma encastadas en las bocas de conexión, que le confiere estanqueidad CLASE D. Se suministra en tramos 1,50 m y 3 m. Incluye certificado de fabricación y estanquidad al aire del sistema.

| Código | Ud | Descripción | Rendimiento | Precio | Importe |
|---|---|---|---|---|---|
| 3MMR3009P002 | ml | TUBO HELICOIDAL GALVA ST EXTRAFLEX MB-9x3000 CONAIRE D=125 | 0.333 | 51.31 | 17.09 |
| 3MCO909P002 | u | CODO GALVA 90º SEGMENTADO ST EXTRAFLEX MB-9 CONAIRE D=125 | 0.018 | 106.53 | 1.92 |
| 3MCO409P002 | u | CODO GALVA 45º SEGMENTADO ST EXTRAFLEX MB-9 CONAIRE D=125 | 0.043 | 40.54 | 1.74 |
| 3MTS909P002 | u | TE SIMPLE GALVA 90º SEGMENTADA ST EXTRAFLEX MB-9 CONAIRE D=125 | 0.009 | 21.2 | 0.19 |
| 3MRC09P003 | u | REDUCCION CONCENTRICA GALVA SEGMENTADO ST EXTRAFLEX MB-9 CONAIRE D=150/125 | 0.013 | 86.06 | 1.12 |
| CMEL002 | u | MANGUITO UNION GALVA SEGMENTADO JG VENT CONAIRE d=125 | 0.066 | 9.42 | 0.62 |
|  |  | Total |  |  | 22.68 |

**CCEFP09012525** Cond CONAIRE JG EXTRAFLEX MB-09 mm circular D=125 mm y 0,5 mm de espesor 25 pct fig simple pared helic
Precio: 26.45
Fabricación y suministro de conductos CONAIRE JG EXTRAFLEX MB de geometría circular, tipo simple pared helicoidal de acero galvanizado en caliente, calidad del acero DX51D+Z250/275, de 125 mm de diámetro y 0,5 mm de espesor según norma XP E 51- 620, incorpora en su cara interior un aislamiento térmico de espuma elastómera de 09 mm de espesor de celda cerrada con protección anti microbiana MICROBAN® para un alto nivel de protección contra microbios, mohos y humedad, adesivada por una de sus caras, incluye parte proporcional estimada (25%) en accesorios circulares con sistema de unión por simple encaje fabricados con junta de goma encastadas en las bocas de conexión, que le confiere estanqueidad CLASE D. Se suministra en tramos 1,50 m y 3 m. Incluye certificado de fabricación y estanquidad al aire del sistema.

| Código | Ud | Descripción | Rendimiento | Precio | Importe |
|---|---|---|---|---|---|
| 3MMR3009P002 | ml | TUBO HELICOIDAL GALVA ST EXTRAFLEX MB-9x3000 CONAIRE D=125 | 0.333 | 51.31 | 17.09 |
| 3MCO909P002 | u | CODO GALVA 90º SEGMENTADO ST EXTRAFLEX MB-9 CONAIRE D=125 | 0.03 | 106.53 | 3.20 |
| 3MCO409P002 | u | CODO GALVA 45º SEGMENTADO ST EXTRAFLEX MB-9 CONAIRE D=125 | 0.071 | 40.54 | 2.88 |
| 3MTS909P002 | u | TE SIMPLE GALVA 90º SEGMENTADA ST EXTRAFLEX MB-9 CONAIRE D=125 | 0.016 | 21.2 | 0.34 |
| 3MRC09P003 | u | REDUCCION CONCENTRICA GALVA SEGMENTADO ST EXTRAFLEX MB-9 CONAIRE D=150/125 | 0.022 | 86.06 | 1.89 |
| CMEL002 | u | MANGUITO UNION GALVA SEGMENTADO JG VENT CONAIRE d=125 | 0.111 | 9.42 | 1.05 |
|  |  | Total |  |  | 26.45 |

**CCEFP09012535** Cond CONAIRE JG EXTRAFLEX MB-09 mm circular D=125 mm y 0,5 mm de espesor 35 pct fig simple pared helic
Precio: 30.21
Fabricación y suministro de conductos CONAIRE JG EXTRAFLEX MB de geometría circular, tipo simple pared helicoidal de acero galvanizado en caliente, calidad del acero DX51D+Z250/275, de 125 mm de diámetro y 0,5 mm de espesor según norma XP E 51- 620, incorpora en su cara interior un aislamiento térmico de espuma elastómera de 09 mm de espesor de celda cerrada con protección anti microbiana MICROBAN® para un alto nivel de protección contra microbios, mohos y humedad, adesivada por una de sus caras, incluye parte proporcional estimada (35%) en accesorios circulares con sistema de unión por simple encaje fabricados con junta de goma encastadas en las bocas de conexión, que le confiere estanqueidad CLASE D. Se suministra en tramos 1,50 m y 3 m. Incluye certificado de fabricación y estanquidad al aire del sistema.

| Código | Ud | Descripción | Rendimiento | Precio | Importe |
|---|---|---|---|---|---|
| 3MMR3009P002 | ml | TUBO HELICOIDAL GALVA ST EXTRAFLEX MB-9x3000 CONAIRE D=125 | 0.333 | 51.31 | 17.09 |
| 3MCO909P002 | u | CODO GALVA 90º SEGMENTADO ST EXTRAFLEX MB-9 CONAIRE D=125 | 0.042 | 106.53 | 4.47 |
| 3MCO409P002 | u | CODO GALVA 45º SEGMENTADO ST EXTRAFLEX MB-9 CONAIRE D=125 | 0.1 | 40.54 | 4.05 |
| 3MTS909P002 | u | TE SIMPLE GALVA 90º SEGMENTADA ST EXTRAFLEX MB-9 CONAIRE D=125 | 0.022 | 21.2 | 0.47 |
| 3MRC09P003 | u | REDUCCION CONCENTRICA GALVA SEGMENTADO ST EXTRAFLEX MB-9 CONAIRE D=150/125 | 0.031 | 86.06 | 2.67 |
| CMEL002 | u | MANGUITO UNION GALVA SEGMENTADO JG VENT CONAIRE d=125 | 0.155 | 9.42 | 1.46 |
|  |  | Total |  |  | 30.21 |

**CCEFP09012545** Cond CONAIRE JG EXTRAFLEX MB-09 mm circular D=125 mm y 0,5 mm de espesor 45 pct fig simple pared helic
Precio: 33.89
Fabricación y suministro de conductos CONAIRE JG EXTRAFLEX MB de geometría circular, tipo simple pared helicoidal de acero galvanizado en caliente, calidad del acero DX51D+Z250/275, de 125 mm de diámetro y 0,5 mm de espesor según norma XP E 51- 620, incorpora en su cara interior un aislamiento térmico de espuma elastómera de 09 mm de espesor de celda cerrada con protección anti microbiana MICROBAN® para un alto nivel de protección contra microbios, mohos y humedad, adesivada por una de sus caras, incluye parte proporcional estimada (45%) en accesorios circulares con sistema de unión por simple encaje fabricados con junta de goma encastadas en las bocas de conexión, que le confiere estanqueidad CLASE D. Se suministra en tramos 1,50 m y 3 m. Incluye certificado de fabricación y estanquidad al aire del sistema.

| Código | Ud | Descripción | Rendimiento | Precio | Importe |
|---|---|---|---|---|---|
| 3MMR3009P002 | ml | TUBO HELICOIDAL GALVA ST EXTRAFLEX MB-9x3000 CONAIRE D=125 | 0.333 | 51.31 | 17.09 |
| 3MCO909P002 | u | CODO GALVA 90º SEGMENTADO ST EXTRAFLEX MB-9 CONAIRE D=125 | 0.054 | 106.53 | 5.75 |
| 3MCO409P002 | u | CODO GALVA 45º SEGMENTADO ST EXTRAFLEX MB-9 CONAIRE D=125 | 0.129 | 40.54 | 5.23 |
| 3MTS909P002 | u | TE SIMPLE GALVA 90º SEGMENTADA ST EXTRAFLEX MB-9 CONAIRE D=125 | 0.028 | 21.2 | 0.59 |
| 3MRC09P003 | u | REDUCCION CONCENTRICA GALVA SEGMENTADO ST EXTRAFLEX MB-9 CONAIRE D=150/125 | 0.039 | 86.06 | 3.36 |
| CMEL002 | u | MANGUITO UNION GALVA SEGMENTADO JG VENT CONAIRE d=125 | 0.199 | 9.42 | 1.87 |
|  |  | Total |  |  | 33.89 |

**CCEFP09012555** Cond CONAIRE JG EXTRAFLEX MB-09 mm circular D=125 mm y 0,5 mm de espesor 55 pct fig simple pared helic
Precio: 37.65
Fabricación y suministro de conductos CONAIRE JG EXTRAFLEX MB de geometría circular, tipo simple pared helicoidal de acero galvanizado en caliente, calidad del acero DX51D+Z250/275, de 125 mm de diámetro y 0,5 mm de espesor según norma XP E 51- 620, incorpora en su cara interior un aislamiento térmico de espuma elastómera de 09 mm de espesor de celda cerrada con protección anti microbiana MICROBAN® para un alto nivel de protección contra microbios, mohos y humedad, adesivada por una de sus caras, incluye parte proporcional estimada (55%) en accesorios circulares con sistema de unión por simple encaje fabricados con junta de goma encastadas en las bocas de conexión, que le confiere estanqueidad CLASE D. Se suministra en tramos 1,50 m y 3 m. Incluye certificado de fabricación y estanquidad al aire del sistema.

| Código | Ud | Descripción | Rendimiento | Precio | Importe |
|---|---|---|---|---|---|
| 3MMR3009P002 | ml | TUBO HELICOIDAL GALVA ST EXTRAFLEX MB-9x3000 CONAIRE D=125 | 0.333 | 51.31 | 17.09 |
| 3MCO909P002 | u | CODO GALVA 90º SEGMENTADO ST EXTRAFLEX MB-9 CONAIRE D=125 | 0.066 | 106.53 | 7.03 |
| 3MCO409P002 | u | CODO GALVA 45º SEGMENTADO ST EXTRAFLEX MB-9 CONAIRE D=125 | 0.157 | 40.54 | 6.36 |
| 3MTS909P002 | u | TE SIMPLE GALVA 90º SEGMENTADA ST EXTRAFLEX MB-9 CONAIRE D=125 | 0.035 | 21.2 | 0.74 |
| 3MRC09P003 | u | REDUCCION CONCENTRICA GALVA SEGMENTADO ST EXTRAFLEX MB-9 CONAIRE D=150/125 | 0.048 | 86.06 | 4.13 |
| CMEL002 | u | MANGUITO UNION GALVA SEGMENTADO JG VENT CONAIRE d=125 | 0.244 | 9.42 | 2.30 |
|  |  | Total |  |  | 37.65 |

###### XTRFLXP9150 EXTRAFLEX MB-09 D=150 mm

**CCEFP09015015** Cond CONAIRE JG EXTRAFLEX MB-09 mm circular D=150 mm y 0,5 mm de espesor 15 pct fig simple pared helic
Precio: 26.5
Fabricación y suministro de conductos CONAIRE JG EXTRAFLEX MB de geometría circular, tipo simple pared helicoidal de acero galvanizado en caliente, calidad del acero DX51D+Z250/275, de 150 mm de diámetro y 0,5 mm de espesor según norma XP E 51- 620, incorpora en su cara interior un aislamiento térmico de espuma elastómera de 09 mm de espesor de celda cerrada con protección anti microbiana MICROBAN® para un alto nivel de protección contra microbios, mohos y humedad, adesivada por una de sus caras, incluye parte proporcional estimada (15%) en accesorios circulares con sistema de unión por simple encaje fabricados con junta de goma encastadas en las bocas de conexión, que le confiere estanqueidad CLASE D. Se suministra en tramos 1,50 m y 3 m. Incluye certificado de fabricación y estanquidad al aire del sistema.

| Código | Ud | Descripción | Rendimiento | Precio | Importe |
|---|---|---|---|---|---|
| 3MMR3009P003 | ml | TUBO HELICOIDAL GALVA ST EXTRAFLEX MB-9x3000 CONAIRE D=150 | 0.333 | 58.91 | 19.62 |
| 3MCO909P003 | u | CODO GALVA 90º SEGMENTADO ST EXTRAFLEX MB-9 CONAIRE D=150 | 0.018 | 106.98 | 1.93 |
| 3MCO409P003 | u | CODO GALVA 45º SEGMENTADO ST EXTRAFLEX MB-9 CONAIRE D=150 | 0.043 | 47.13 | 2.03 |
| 3MTS909P003 | u | TE SIMPLE GALVA 90º SEGMENTADA ST EXTRAFLEX MB-9 CONAIRE D=150 | 0.009 | 29.06 | 0.26 |
| 3MRC09P006 | u | REDUCCION CONCENTRICA GALVA SEGMENTADO ST EXTRAFLEX MB-9 CONAIRE D=200/150 | 0.013 | 153.84 | 2.00 |
| CMEL003 | u | MANGUITO UNION GALVA SEGMENTADO JG VENT CONAIRE d=150 | 0.066 | 9.97 | 0.66 |
|  |  | Total |  |  | 26.5 |

**CCEFP09015025** Cond CONAIRE JG EXTRAFLEX MB-09 mm circular D=150 mm y 0,5 mm de espesor 25 pct fig simple pared helic
Precio: 31.13
Fabricación y suministro de conductos CONAIRE JG EXTRAFLEX MB de geometría circular, tipo simple pared helicoidal de acero galvanizado en caliente, calidad del acero DX51D+Z250/275, de 150 mm de diámetro y 0,5 mm de espesor según norma XP E 51- 620, incorpora en su cara interior un aislamiento térmico de espuma elastómera de 09 mm de espesor de celda cerrada con protección anti microbiana MICROBAN® para un alto nivel de protección contra microbios, mohos y humedad, adesivada por una de sus caras, incluye parte proporcional estimada (25%) en accesorios circulares con sistema de unión por simple encaje fabricados con junta de goma encastadas en las bocas de conexión, que le confiere estanqueidad CLASE D. Se suministra en tramos 1,50 m y 3 m. Incluye certificado de fabricación y estanquidad al aire del sistema.

| Código | Ud | Descripción | Rendimiento | Precio | Importe |
|---|---|---|---|---|---|
| 3MMR3009P003 | ml | TUBO HELICOIDAL GALVA ST EXTRAFLEX MB-9x3000 CONAIRE D=150 | 0.333 | 58.91 | 19.62 |
| 3MCO909P003 | u | CODO GALVA 90º SEGMENTADO ST EXTRAFLEX MB-9 CONAIRE D=150 | 0.03 | 106.98 | 3.21 |
| 3MCO409P003 | u | CODO GALVA 45º SEGMENTADO ST EXTRAFLEX MB-9 CONAIRE D=150 | 0.071 | 47.13 | 3.35 |
| 3MTS909P003 | u | TE SIMPLE GALVA 90º SEGMENTADA ST EXTRAFLEX MB-9 CONAIRE D=150 | 0.016 | 29.06 | 0.46 |
| 3MRC09P006 | u | REDUCCION CONCENTRICA GALVA SEGMENTADO ST EXTRAFLEX MB-9 CONAIRE D=200/150 | 0.022 | 153.84 | 3.38 |
| CMEL003 | u | MANGUITO UNION GALVA SEGMENTADO JG VENT CONAIRE d=150 | 0.111 | 9.97 | 1.11 |
|  |  | Total |  |  | 31.13 |

**CCEFP09015035** Cond CONAIRE JG EXTRAFLEX MB-09 mm circular D=150 mm y 0,5 mm de espesor 35 pct fig simple pared helic
Precio: 35.78
Fabricación y suministro de conductos CONAIRE JG EXTRAFLEX MB de geometría circular, tipo simple pared helicoidal de acero galvanizado en caliente, calidad del acero DX51D+Z250/275, de 150 mm de diámetro y 0,5 mm de espesor según norma XP E 51- 620, incorpora en su cara interior un aislamiento térmico de espuma elastómera de 09 mm de espesor de celda cerrada con protección anti microbiana MICROBAN® para un alto nivel de protección contra microbios, mohos y humedad, adesivada por una de sus caras, incluye parte proporcional estimada (35%) en accesorios circulares con sistema de unión por simple encaje fabricados con junta de goma encastadas en las bocas de conexión, que le confiere estanqueidad CLASE D. Se suministra en tramos 1,50 m y 3 m. Incluye certificado de fabricación y estanquidad al aire del sistema.

| Código | Ud | Descripción | Rendimiento | Precio | Importe |
|---|---|---|---|---|---|
| 3MMR3009P003 | ml | TUBO HELICOIDAL GALVA ST EXTRAFLEX MB-9x3000 CONAIRE D=150 | 0.333 | 58.91 | 19.62 |
| 3MCO909P003 | u | CODO GALVA 90º SEGMENTADO ST EXTRAFLEX MB-9 CONAIRE D=150 | 0.042 | 106.98 | 4.49 |
| 3MCO409P003 | u | CODO GALVA 45º SEGMENTADO ST EXTRAFLEX MB-9 CONAIRE D=150 | 0.1 | 47.13 | 4.71 |
| 3MTS909P003 | u | TE SIMPLE GALVA 90º SEGMENTADA ST EXTRAFLEX MB-9 CONAIRE D=150 | 0.022 | 29.06 | 0.64 |
| 3MRC09P006 | u | REDUCCION CONCENTRICA GALVA SEGMENTADO ST EXTRAFLEX MB-9 CONAIRE D=200/150 | 0.031 | 153.84 | 4.77 |
| CMEL003 | u | MANGUITO UNION GALVA SEGMENTADO JG VENT CONAIRE d=150 | 0.155 | 9.97 | 1.55 |
|  |  | Total |  |  | 35.78 |

**CCEFP09015045** Cond CONAIRE JG EXTRAFLEX MB-09 mm circular D=150 mm y 0,5 mm de espesor 45 pct fig simple pared helic
Precio: 40.27
Fabricación y suministro de conductos CONAIRE JG EXTRAFLEX MB de geometría circular, tipo simple pared helicoidal de acero galvanizado en caliente, calidad del acero DX51D+Z250/275, de 150 mm de diámetro y 0,5 mm de espesor según norma XP E 51- 620, incorpora en su cara interior un aislamiento térmico de espuma elastómera de 09 mm de espesor de celda cerrada con protección anti microbiana MICROBAN® para un alto nivel de protección contra microbios, mohos y humedad, adesivada por una de sus caras, incluye parte proporcional estimada (45%) en accesorios circulares con sistema de unión por simple encaje fabricados con junta de goma encastadas en las bocas de conexión, que le confiere estanqueidad CLASE D. Se suministra en tramos 1,50 m y 3 m. Incluye certificado de fabricación y estanquidad al aire del sistema.

| Código | Ud | Descripción | Rendimiento | Precio | Importe |
|---|---|---|---|---|---|
| 3MMR3009P003 | ml | TUBO HELICOIDAL GALVA ST EXTRAFLEX MB-9x3000 CONAIRE D=150 | 0.333 | 58.91 | 19.62 |
| 3MCO909P003 | u | CODO GALVA 90º SEGMENTADO ST EXTRAFLEX MB-9 CONAIRE D=150 | 0.054 | 106.98 | 5.78 |
| 3MCO409P003 | u | CODO GALVA 45º SEGMENTADO ST EXTRAFLEX MB-9 CONAIRE D=150 | 0.129 | 47.13 | 6.08 |
| 3MTS909P003 | u | TE SIMPLE GALVA 90º SEGMENTADA ST EXTRAFLEX MB-9 CONAIRE D=150 | 0.028 | 29.06 | 0.81 |
| 3MRC09P006 | u | REDUCCION CONCENTRICA GALVA SEGMENTADO ST EXTRAFLEX MB-9 CONAIRE D=200/150 | 0.039 | 153.84 | 6.00 |
| CMEL003 | u | MANGUITO UNION GALVA SEGMENTADO JG VENT CONAIRE d=150 | 0.199 | 9.97 | 1.98 |
|  |  | Total |  |  | 40.27 |

**CCEFP09015055** Cond CONAIRE JG EXTRAFLEX MB-09 mm circular D=150 mm y 0,5 mm de espesor 55 pct fig simple pared helic
Precio: 44.91
Fabricación y suministro de conductos CONAIRE JG EXTRAFLEX MB de geometría circular, tipo simple pared helicoidal de acero galvanizado en caliente, calidad del acero DX51D+Z250/275, de 150 mm de diámetro y 0,5 mm de espesor según norma XP E 51- 620, incorpora en su cara interior un aislamiento térmico de espuma elastómera de 09 mm de espesor de celda cerrada con protección anti microbiana MICROBAN® para un alto nivel de protección contra microbios, mohos y humedad, adesivada por una de sus caras, incluye parte proporcional estimada (55%) en accesorios circulares con sistema de unión por simple encaje fabricados con junta de goma encastadas en las bocas de conexión, que le confiere estanqueidad CLASE D. Se suministra en tramos 1,50 m y 3 m. Incluye certificado de fabricación y estanquidad al aire del sistema.

| Código | Ud | Descripción | Rendimiento | Precio | Importe |
|---|---|---|---|---|---|
| 3MMR3009P003 | ml | TUBO HELICOIDAL GALVA ST EXTRAFLEX MB-9x3000 CONAIRE D=150 | 0.333 | 58.91 | 19.62 |
| 3MCO909P003 | u | CODO GALVA 90º SEGMENTADO ST EXTRAFLEX MB-9 CONAIRE D=150 | 0.066 | 106.98 | 7.06 |
| 3MCO409P003 | u | CODO GALVA 45º SEGMENTADO ST EXTRAFLEX MB-9 CONAIRE D=150 | 0.157 | 47.13 | 7.40 |
| 3MTS909P003 | u | TE SIMPLE GALVA 90º SEGMENTADA ST EXTRAFLEX MB-9 CONAIRE D=150 | 0.035 | 29.06 | 1.02 |
| 3MRC09P006 | u | REDUCCION CONCENTRICA GALVA SEGMENTADO ST EXTRAFLEX MB-9 CONAIRE D=200/150 | 0.048 | 153.84 | 7.38 |
| CMEL003 | u | MANGUITO UNION GALVA SEGMENTADO JG VENT CONAIRE d=150 | 0.244 | 9.97 | 2.43 |
|  |  | Total |  |  | 44.91 |

###### XTRFLXP9200 EXTRAFLEX MB-09 D=200 mm

**CCEFP09020015** Cond CONAIRE JG EXTRAFLEX MB-09 mm circular D=200 mm y 0,5 mm de espesor 15 pct fig simple pared helic
Precio: 33.84
Fabricación y suministro de conductos CONAIRE JG EXTRAFLEX MB de geometría circular, tipo simple pared helicoidal de acero galvanizado en caliente, calidad del acero DX51D+Z250/275, de 200 mm de diámetro y 0,5 mm de espesor según norma XP E 51- 620, incorpora en su cara interior un aislamiento térmico de espuma elastómera de 09 mm de espesor de celda cerrada con protección anti microbiana MICROBAN® para un alto nivel de protección contra microbios, mohos y humedad, adesivada por una de sus caras, incluye parte proporcional estimada (15%) en accesorios circulares con sistema de unión por simple encaje fabricados con junta de goma encastadas en las bocas de conexión, que le confiere estanqueidad CLASE D. Se suministra en tramos 1,50 m y 3 m. Incluye certificado de fabricación y estanquidad al aire del sistema.

| Código | Ud | Descripción | Rendimiento | Precio | Importe |
|---|---|---|---|---|---|
| 3MMR3009P004 | ml | TUBO HELICOIDAL GALVA ST EXTRAFLEX MB-9x3000 CONAIRE D=200 | 0.333 | 74.87 | 24.93 |
| 3MCO909P004 | u | CODO GALVA 90º SEGMENTADO ST EXTRAFLEX MB-9 CONAIRE D=200 | 0.018 | 126.04 | 2.27 |
| 3MCO409P004 | u | CODO GALVA 45º SEGMENTADO ST EXTRAFLEX MB-9 CONAIRE D=200 | 0.043 | 46.69 | 2.01 |
| 3MTS909P004 | u | TE SIMPLE GALVA 90º SEGMENTADA ST EXTRAFLEX MB-9 CONAIRE D=200 | 0.009 | 38.42 | 0.35 |
| 3MRC09P009 | u | REDUCCION CONCENTRICA GALVA SEGMENTADO ST EXTRAFLEX MB-9 CONAIRE D=250/200 | 0.013 | 273.98 | 3.56 |
| CMEL004 | u | MANGUITO UNION GALVA SEGMENTADO JG VENT CONAIRE d=200 | 0.066 | 10.86 | 0.72 |
|  |  | Total |  |  | 33.84 |

**CCEFP09020025** Cond CONAIRE JG EXTRAFLEX MB-09 mm circular D=200 mm y 0,5 mm de espesor 25 pct fig simple pared helic
Precio: 39.87
Fabricación y suministro de conductos CONAIRE JG EXTRAFLEX MB de geometría circular, tipo simple pared helicoidal de acero galvanizado en caliente, calidad del acero DX51D+Z250/275, de 200 mm de diámetro y 0,5 mm de espesor según norma XP E 51- 620, incorpora en su cara interior un aislamiento térmico de espuma elastómera de 09 mm de espesor de celda cerrada con protección anti microbiana MICROBAN® para un alto nivel de protección contra microbios, mohos y humedad, adesivada por una de sus caras, incluye parte proporcional estimada (25%) en accesorios circulares con sistema de unión por simple encaje fabricados con junta de goma encastadas en las bocas de conexión, que le confiere estanqueidad CLASE D. Se suministra en tramos 1,50 m y 3 m. Incluye certificado de fabricación y estanquidad al aire del sistema.

| Código | Ud | Descripción | Rendimiento | Precio | Importe |
|---|---|---|---|---|---|
| 3MMR3009P004 | ml | TUBO HELICOIDAL GALVA ST EXTRAFLEX MB-9x3000 CONAIRE D=200 | 0.333 | 74.87 | 24.93 |
| 3MCO909P004 | u | CODO GALVA 90º SEGMENTADO ST EXTRAFLEX MB-9 CONAIRE D=200 | 0.03 | 126.04 | 3.78 |
| 3MCO409P004 | u | CODO GALVA 45º SEGMENTADO ST EXTRAFLEX MB-9 CONAIRE D=200 | 0.071 | 46.69 | 3.31 |
| 3MTS909P004 | u | TE SIMPLE GALVA 90º SEGMENTADA ST EXTRAFLEX MB-9 CONAIRE D=200 | 0.016 | 38.42 | 0.61 |
| 3MRC09P009 | u | REDUCCION CONCENTRICA GALVA SEGMENTADO ST EXTRAFLEX MB-9 CONAIRE D=250/200 | 0.022 | 273.98 | 6.03 |
| CMEL004 | u | MANGUITO UNION GALVA SEGMENTADO JG VENT CONAIRE d=200 | 0.111 | 10.86 | 1.21 |
|  |  | Total |  |  | 39.87 |

**CCEFP09020035** Cond CONAIRE JG EXTRAFLEX MB-09 mm circular D=200 mm y 0,5 mm de espesor 35 pct fig simple pared helic
Precio: 45.91
Fabricación y suministro de conductos CONAIRE JG EXTRAFLEX MB de geometría circular, tipo simple pared helicoidal de acero galvanizado en caliente, calidad del acero DX51D+Z250/275, de 200 mm de diámetro y 0,5 mm de espesor según norma XP E 51- 620, incorpora en su cara interior un aislamiento térmico de espuma elastómera de 09 mm de espesor de celda cerrada con protección anti microbiana MICROBAN® para un alto nivel de protección contra microbios, mohos y humedad, adesivada por una de sus caras, incluye parte proporcional estimada (35%) en accesorios circulares con sistema de unión por simple encaje fabricados con junta de goma encastadas en las bocas de conexión, que le confiere estanqueidad CLASE D. Se suministra en tramos 1,50 m y 3 m. Incluye certificado de fabricación y estanquidad al aire del sistema.

| Código | Ud | Descripción | Rendimiento | Precio | Importe |
|---|---|---|---|---|---|
| 3MMR3009P004 | ml | TUBO HELICOIDAL GALVA ST EXTRAFLEX MB-9x3000 CONAIRE D=200 | 0.333 | 74.87 | 24.93 |
| 3MCO909P004 | u | CODO GALVA 90º SEGMENTADO ST EXTRAFLEX MB-9 CONAIRE D=200 | 0.042 | 126.04 | 5.29 |
| 3MCO409P004 | u | CODO GALVA 45º SEGMENTADO ST EXTRAFLEX MB-9 CONAIRE D=200 | 0.1 | 46.69 | 4.67 |
| 3MTS909P004 | u | TE SIMPLE GALVA 90º SEGMENTADA ST EXTRAFLEX MB-9 CONAIRE D=200 | 0.022 | 38.42 | 0.85 |
| 3MRC09P009 | u | REDUCCION CONCENTRICA GALVA SEGMENTADO ST EXTRAFLEX MB-9 CONAIRE D=250/200 | 0.031 | 273.98 | 8.49 |
| CMEL004 | u | MANGUITO UNION GALVA SEGMENTADO JG VENT CONAIRE d=200 | 0.155 | 10.86 | 1.68 |
|  |  | Total |  |  | 45.91 |

**CCEFP09020045** Cond CONAIRE JG EXTRAFLEX MB-09 mm circular D=200 mm y 0,5 mm de espesor 45 pct fig simple pared helic
Precio: 51.69
Fabricación y suministro de conductos CONAIRE JG EXTRAFLEX MB de geometría circular, tipo simple pared helicoidal de acero galvanizado en caliente, calidad del acero DX51D+Z250/275, de 200 mm de diámetro y 0,5 mm de espesor según norma XP E 51- 620, incorpora en su cara interior un aislamiento térmico de espuma elastómera de 09 mm de espesor de celda cerrada con protección anti microbiana MICROBAN® para un alto nivel de protección contra microbios, mohos y humedad, adesivada por una de sus caras, incluye parte proporcional estimada (45%) en accesorios circulares con sistema de unión por simple encaje fabricados con junta de goma encastadas en las bocas de conexión, que le confiere estanqueidad CLASE D. Se suministra en tramos 1,50 m y 3 m. Incluye certificado de fabricación y estanquidad al aire del sistema.

| Código | Ud | Descripción | Rendimiento | Precio | Importe |
|---|---|---|---|---|---|
| 3MMR3009P004 | ml | TUBO HELICOIDAL GALVA ST EXTRAFLEX MB-9x3000 CONAIRE D=200 | 0.333 | 74.87 | 24.93 |
| 3MCO909P004 | u | CODO GALVA 90º SEGMENTADO ST EXTRAFLEX MB-9 CONAIRE D=200 | 0.054 | 126.04 | 6.81 |
| 3MCO409P004 | u | CODO GALVA 45º SEGMENTADO ST EXTRAFLEX MB-9 CONAIRE D=200 | 0.129 | 46.69 | 6.02 |
| 3MTS909P004 | u | TE SIMPLE GALVA 90º SEGMENTADA ST EXTRAFLEX MB-9 CONAIRE D=200 | 0.028 | 38.42 | 1.08 |
| 3MRC09P009 | u | REDUCCION CONCENTRICA GALVA SEGMENTADO ST EXTRAFLEX MB-9 CONAIRE D=250/200 | 0.039 | 273.98 | 10.69 |
| CMEL004 | u | MANGUITO UNION GALVA SEGMENTADO JG VENT CONAIRE d=200 | 0.199 | 10.86 | 2.16 |
|  |  | Total |  |  | 51.69 |

**CCEFP09020055** Cond CONAIRE JG EXTRAFLEX MB-09 mm circular D=200 mm y 0,5 mm de espesor 55 pct fig simple pared helic
Precio: 57.72
Fabricación y suministro de conductos CONAIRE JG EXTRAFLEX MB de geometría circular, tipo simple pared helicoidal de acero galvanizado en caliente, calidad del acero DX51D+Z250/275, de 200 mm de diámetro y 0,5 mm de espesor según norma XP E 51- 620, incorpora en su cara interior un aislamiento térmico de espuma elastómera de 09 mm de espesor de celda cerrada con protección anti microbiana MICROBAN® para un alto nivel de protección contra microbios, mohos y humedad, adesivada por una de sus caras, incluye parte proporcional estimada (55%) en accesorios circulares con sistema de unión por simple encaje fabricados con junta de goma encastadas en las bocas de conexión, que le confiere estanqueidad CLASE D. Se suministra en tramos 1,50 m y 3 m. Incluye certificado de fabricación y estanquidad al aire del sistema.

| Código | Ud | Descripción | Rendimiento | Precio | Importe |
|---|---|---|---|---|---|
| 3MMR3009P004 | ml | TUBO HELICOIDAL GALVA ST EXTRAFLEX MB-9x3000 CONAIRE D=200 | 0.333 | 74.87 | 24.93 |
| 3MCO909P004 | u | CODO GALVA 90º SEGMENTADO ST EXTRAFLEX MB-9 CONAIRE D=200 | 0.066 | 126.04 | 8.32 |
| 3MCO409P004 | u | CODO GALVA 45º SEGMENTADO ST EXTRAFLEX MB-9 CONAIRE D=200 | 0.157 | 46.69 | 7.33 |
| 3MTS909P004 | u | TE SIMPLE GALVA 90º SEGMENTADA ST EXTRAFLEX MB-9 CONAIRE D=200 | 0.035 | 38.42 | 1.34 |
| 3MRC09P009 | u | REDUCCION CONCENTRICA GALVA SEGMENTADO ST EXTRAFLEX MB-9 CONAIRE D=250/200 | 0.048 | 273.98 | 13.15 |
| CMEL004 | u | MANGUITO UNION GALVA SEGMENTADO JG VENT CONAIRE d=200 | 0.244 | 10.86 | 2.65 |
|  |  | Total |  |  | 57.72 |

###### XTRFLXP9250 EXTRAFLEX MB-09 D=250 mm

**CCEFP09025015** Cond CONAIRE JG EXTRAFLEX MB-09 mm circular D=250 mm y 0,5 mm de espesor 15 pct fig simple pared helic
Precio: 34.71
Fabricación y suministro de conductos CONAIRE JG EXTRAFLEX MB de geometría circular, tipo simple pared helicoidal de acero galvanizado en caliente, calidad del acero DX51D+Z250/275, de 250 mm de diámetro y 0,5 mm de espesor según norma XP E 51- 620, incorpora en su cara interior un aislamiento térmico de espuma elastómera de 09 mm de espesor de celda cerrada con protección anti microbiana MICROBAN® para un alto nivel de protección contra microbios, mohos y humedad, adesivada por una de sus caras, incluye parte proporcional estimada (15%) en accesorios circulares con sistema de unión por simple encaje fabricados con junta de goma encastadas en las bocas de conexión, que le confiere estanqueidad CLASE D. Se suministra en tramos 1,50 m y 3 m. Incluye certificado de fabricación y estanquidad al aire del sistema.

| Código | Ud | Descripción | Rendimiento | Precio | Importe |
|---|---|---|---|---|---|
| 3MMR3009P005 | ml | TUBO HELICOIDAL GALVA ST EXTRAFLEX MB-9x3000 CONAIRE D=250 | 0.333 | 88.06 | 29.32 |
| 3MCO909P005 | u | CODO GALVA 90º SEGMENTADO ST EXTRAFLEX MB-9 CONAIRE D=250 | 0.018 | 125.79 | 2.26 |
| 3MCO409P005 | u | CODO GALVA 45º SEGMENTADO ST EXTRAFLEX MB-9 CONAIRE D=250 | 0.043 | 46.26 | 1.99 |
| 3MTS909P005 | u | TE SIMPLE GALVA 90º SEGMENTADA ST EXTRAFLEX MB-9 CONAIRE D=250 | 0.009 | 55.6 | 0.50 |
| 3MRC09P012 | u | REDUCCION CONCENTRICA GALVA SEGMENTADO ST EXTRAFLEX MB-9 CONAIRE D=300/250 | 0.013 | 5.58 | 0.07 |
| CMEL005 | u | MANGUITO UNION GALVA SEGMENTADO JG VENT CONAIRE d=250 | 0.066 | 8.71 | 0.57 |
|  |  | Total |  |  | 34.71 |

**CCEFP09025025** Cond CONAIRE JG EXTRAFLEX MB-09 mm circular D=250 mm y 0,5 mm de espesor 25 pct fig simple pared helic
Precio: 38.35
Fabricación y suministro de conductos CONAIRE JG EXTRAFLEX MB de geometría circular, tipo simple pared helicoidal de acero galvanizado en caliente, calidad del acero DX51D+Z250/275, de 200 mm de diámetro y 0,5 mm de espesor según norma XP E 51- 620, incorpora en su cara interior un aislamiento térmico de espuma elastómera de 09 mm de espesor de celda cerrada con protección anti microbiana MICROBAN® para un alto nivel de protección contra microbios, mohos y humedad, adesivada por una de sus caras, incluye parte proporcional estimada (25%) en accesorios circulares con sistema de unión por simple encaje fabricados con junta de goma encastadas en las bocas de conexión, que le confiere estanqueidad CLASE D. Se suministra en tramos 1,50 m y 3 m. Incluye certificado de fabricación y estanquidad al aire del sistema.

| Código | Ud | Descripción | Rendimiento | Precio | Importe |
|---|---|---|---|---|---|
| 3MMR3009P005 | ml | TUBO HELICOIDAL GALVA ST EXTRAFLEX MB-9x3000 CONAIRE D=250 | 0.333 | 88.06 | 29.32 |
| 3MCO909P005 | u | CODO GALVA 90º SEGMENTADO ST EXTRAFLEX MB-9 CONAIRE D=250 | 0.03 | 125.79 | 3.77 |
| 3MCO409P005 | u | CODO GALVA 45º SEGMENTADO ST EXTRAFLEX MB-9 CONAIRE D=250 | 0.071 | 46.26 | 3.28 |
| 3MTS909P005 | u | TE SIMPLE GALVA 90º SEGMENTADA ST EXTRAFLEX MB-9 CONAIRE D=250 | 0.016 | 55.6 | 0.89 |
| 3MRC09P012 | u | REDUCCION CONCENTRICA GALVA SEGMENTADO ST EXTRAFLEX MB-9 CONAIRE D=300/250 | 0.022 | 5.58 | 0.12 |
| CMEL005 | u | MANGUITO UNION GALVA SEGMENTADO JG VENT CONAIRE d=250 | 0.111 | 8.71 | 0.97 |
|  |  | Total |  |  | 38.35 |

**CCEFP09025035** Cond CONAIRE JG EXTRAFLEX MB-09 mm circular D=250 mm y 0,5 mm de espesor 35 pct fig simple pared helic
Precio: 41.97
Fabricación y suministro de conductos CONAIRE JG EXTRAFLEX MB de geometría circular, tipo simple pared helicoidal de acero galvanizado en caliente, calidad del acero DX51D+Z250/275, de 250 mm de diámetro y 0,5 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P005 | ml | TUBO HELICOIDAL GALVA ST EXTRAFLEX MB-9x3000 CONAIRE D=250 | 0.333 | 88.06 | 29.32 |
| 3MCO909P005 | u | CODO GALVA 90º SEGMENTADO ST EXTRAFLEX MB-9 CONAIRE D=250 | 0.042 | 125.79 | 5.28 |
| 3MCO409P005 | u | CODO GALVA 45º SEGMENTADO ST EXTRAFLEX MB-9 CONAIRE D=250 | 0.1 | 46.26 | 4.63 |
| 3MTS909P005 | u | TE SIMPLE GALVA 90º SEGMENTADA ST EXTRAFLEX MB-9 CONAIRE D=250 | 0.022 | 55.6 | 1.22 |
| 3MRC09P012 | u | REDUCCION CONCENTRICA GALVA SEGMENTADO ST EXTRAFLEX MB-9 CONAIRE D=300/250 | 0.031 | 5.58 | 0.17 |
| CMEL005 | u | MANGUITO UNION GALVA SEGMENTADO JG VENT CONAIRE d=250 | 0.155 | 8.71 | 1.35 |
|  |  | Total |  |  | 41.97 |

**CCEFP09025045** Cond CONAIRE JG EXTRAFLEX MB-09 mm circular D=250 mm y 0,5 mm de espesor 45 pct fig simple pared helic
Precio: 45.59
Fabricación y suministro de conductos CONAIRE JG EXTRAFLEX MB de geometría circular, tipo simple pared helicoidal de acero galvanizado en caliente, calidad del acero DX51D+Z250/275, de 250 mm de diámetro y 0,5 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P005 | ml | TUBO HELICOIDAL GALVA ST EXTRAFLEX MB-9x3000 CONAIRE D=250 | 0.333 | 88.06 | 29.32 |
| 3MCO909P005 | u | CODO GALVA 90º SEGMENTADO ST EXTRAFLEX MB-9 CONAIRE D=250 | 0.054 | 125.79 | 6.79 |
| 3MCO409P005 | u | CODO GALVA 45º SEGMENTADO ST EXTRAFLEX MB-9 CONAIRE D=250 | 0.129 | 46.26 | 5.97 |
| 3MTS909P005 | u | TE SIMPLE GALVA 90º SEGMENTADA ST EXTRAFLEX MB-9 CONAIRE D=250 | 0.028 | 55.6 | 1.56 |
| 3MRC09P012 | u | REDUCCION CONCENTRICA GALVA SEGMENTADO ST EXTRAFLEX MB-9 CONAIRE D=300/250 | 0.039 | 5.58 | 0.22 |
| CMEL005 | u | MANGUITO UNION GALVA SEGMENTADO JG VENT CONAIRE d=250 | 0.199 | 8.71 | 1.73 |
|  |  | Total |  |  | 45.59 |

**CCEFP09025055** Cond CONAIRE JG EXTRAFLEX MB-09 mm circular D=250 mm y 0,5 mm de espesor 55 pct fig simple pared helic
Precio: 49.23
Fabricación y suministro de conductos CONAIRE JG EXTRAFLEX MB de geometría circular, tipo simple pared helicoidal de acero galvanizado en caliente, calidad del acero DX51D+Z250/275, de 250 mm de diámetro y 0,5 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P005 | ml | TUBO HELICOIDAL GALVA ST EXTRAFLEX MB-9x3000 CONAIRE D=250 | 0.333 | 88.06 | 29.32 |
| 3MCO909P005 | u | CODO GALVA 90º SEGMENTADO ST EXTRAFLEX MB-9 CONAIRE D=250 | 0.066 | 125.79 | 8.30 |
| 3MCO409P005 | u | CODO GALVA 45º SEGMENTADO ST EXTRAFLEX MB-9 CONAIRE D=250 | 0.157 | 46.26 | 7.26 |
| 3MTS909P005 | u | TE SIMPLE GALVA 90º SEGMENTADA ST EXTRAFLEX MB-9 CONAIRE D=250 | 0.035 | 55.6 | 1.95 |
| 3MRC09P012 | u | REDUCCION CONCENTRICA GALVA SEGMENTADO ST EXTRAFLEX MB-9 CONAIRE D=300/250 | 0.048 | 5.58 | 0.27 |
| CMEL005 | u | MANGUITO UNION GALVA SEGMENTADO JG VENT CONAIRE d=250 | 0.244 | 8.71 | 2.13 |
|  |  | Total |  |  | 49.23 |

###### XTRFLXP9300 EXTRAFLEX MB-09 D=300 mm

**CCEFP09030015** Cond CONAIRE JG EXTRAFLEX MB-09 mm circular D=300 mm y 0,5 mm de espesor 15 pct fig simple pared helic
Precio: 40.52
Fabricación y suministro de conductos CONAIRE JG EXTRAFLEX MB de geometría circular, tipo simple pared helicoidal de acero galvanizado en caliente, calidad del acero DX51D+Z250/275, de 300 mm de diámetro y 0,5 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P006 | ml | TUBO HELICOIDAL GALVA ST EXTRAFLEX MB-9x3000 CONAIRE D=300 | 0.333 | 103.44 | 34.45 |
| 3MCO909P006 | u | CODO GALVA 90º SEGMENTADO ST EXTRAFLEX MB-9 CONAIRE D=300 | 0.018 | 124.31 | 2.24 |
| 3MCO409P006 | u | CODO GALVA 45º SEGMENTADO ST EXTRAFLEX MB-9 CONAIRE D=300 | 0.043 | 46.21 | 1.99 |
| 3MTS909P006 | u | TE SIMPLE GALVA 90º SEGMENTADA ST EXTRAFLEX MB-9 CONAIRE D=300 | 0.009 | 57.74 | 0.52 |
| 3MRC09P016 | u | REDUCCION CONCENTRICA GALVA SEGMENTADO ST EXTRAFLEX MB-9 CONAIRE D=355/300 | 0.013 | 27.36 | 0.36 |
| CMEL006 | u | MANGUITO UNION GALVA SEGMENTADO JG VENT CONAIRE d=300 | 0.066 | 14.49 | 0.96 |
|  |  | Total |  |  | 40.52 |

**CCEFP09030025** Cond CONAIRE JG EXTRAFLEX MB-09 mm circular D=300 mm y 0,5 mm de espesor 25 pct fig simple pared helic
Precio: 44.59
Fabricación y suministro de conductos CONAIRE JG EXTRAFLEX MB de geometría circular, tipo simple pared helicoidal de acero galvanizado en caliente, calidad del acero DX51D+Z250/275, de 300 mm de diámetro y 0,5 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P006 | ml | TUBO HELICOIDAL GALVA ST EXTRAFLEX MB-9x3000 CONAIRE D=300 | 0.333 | 103.44 | 34.45 |
| 3MCO909P006 | u | CODO GALVA 90º SEGMENTADO ST EXTRAFLEX MB-9 CONAIRE D=300 | 0.03 | 124.31 | 3.73 |
| 3MCO409P006 | u | CODO GALVA 45º SEGMENTADO ST EXTRAFLEX MB-9 CONAIRE D=300 | 0.071 | 46.21 | 3.28 |
| 3MTS909P006 | u | TE SIMPLE GALVA 90º SEGMENTADA ST EXTRAFLEX MB-9 CONAIRE D=300 | 0.016 | 57.74 | 0.92 |
| 3MRC09P016 | u | REDUCCION CONCENTRICA GALVA SEGMENTADO ST EXTRAFLEX MB-9 CONAIRE D=355/300 | 0.022 | 27.36 | 0.60 |
| CMEL006 | u | MANGUITO UNION GALVA SEGMENTADO JG VENT CONAIRE d=300 | 0.111 | 14.49 | 1.61 |
|  |  | Total |  |  | 44.59 |

**CCEFP09030035** Cond CONAIRE JG EXTRAFLEX MB-09 mm circular D=300 mm y 0,5 mm de espesor 35 pct fig simple pared helic
Precio: 48.66
Fabricación y suministro de conductos CONAIRE JG EXTRAFLEX MB de geometría circular, tipo simple pared helicoidal de acero galvanizado en caliente, calidad del acero DX51D+Z250/275, de 300 mm de diámetro y 0,5 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P006 | ml | TUBO HELICOIDAL GALVA ST EXTRAFLEX MB-9x3000 CONAIRE D=300 | 0.333 | 103.44 | 34.45 |
| 3MCO909P006 | u | CODO GALVA 90º SEGMENTADO ST EXTRAFLEX MB-9 CONAIRE D=300 | 0.042 | 124.31 | 5.22 |
| 3MCO409P006 | u | CODO GALVA 45º SEGMENTADO ST EXTRAFLEX MB-9 CONAIRE D=300 | 0.1 | 46.21 | 4.62 |
| 3MTS909P006 | u | TE SIMPLE GALVA 90º SEGMENTADA ST EXTRAFLEX MB-9 CONAIRE D=300 | 0.022 | 57.74 | 1.27 |
| 3MRC09P016 | u | REDUCCION CONCENTRICA GALVA SEGMENTADO ST EXTRAFLEX MB-9 CONAIRE D=355/300 | 0.031 | 27.36 | 0.85 |
| CMEL006 | u | MANGUITO UNION GALVA SEGMENTADO JG VENT CONAIRE d=300 | 0.155 | 14.49 | 2.25 |
|  |  | Total |  |  | 48.66 |

**CCEFP09030045** Cond CONAIRE JG EXTRAFLEX MB-09 mm circular D=300 mm y 0,5 mm de espesor 45 pct fig simple pared helic
Precio: 52.69
Fabricación y suministro de conductos CONAIRE JG EXTRAFLEX MB de geometría circular, tipo simple pared helicoidal de acero galvanizado en caliente, calidad del acero DX51D+Z250/275, de 300 mm de diámetro y 0,5 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P006 | ml | TUBO HELICOIDAL GALVA ST EXTRAFLEX MB-9x3000 CONAIRE D=300 | 0.333 | 103.44 | 34.45 |
| 3MCO909P006 | u | CODO GALVA 90º SEGMENTADO ST EXTRAFLEX MB-9 CONAIRE D=300 | 0.054 | 124.31 | 6.71 |
| 3MCO409P006 | u | CODO GALVA 45º SEGMENTADO ST EXTRAFLEX MB-9 CONAIRE D=300 | 0.129 | 46.21 | 5.96 |
| 3MTS909P006 | u | TE SIMPLE GALVA 90º SEGMENTADA ST EXTRAFLEX MB-9 CONAIRE D=300 | 0.028 | 57.74 | 1.62 |
| 3MRC09P016 | u | REDUCCION CONCENTRICA GALVA SEGMENTADO ST EXTRAFLEX MB-9 CONAIRE D=355/300 | 0.039 | 27.36 | 1.07 |
| CMEL006 | u | MANGUITO UNION GALVA SEGMENTADO JG VENT CONAIRE d=300 | 0.199 | 14.49 | 2.88 |
|  |  | Total |  |  | 52.69 |

**CCEFP09030055** Cond CONAIRE JG EXTRAFLEX MB-09 mm circular D=300 mm y 0,5 mm de espesor 55 pct fig simple pared helic
Precio: 56.77
Fabricación y suministro de conductos CONAIRE JG EXTRAFLEX MB de geometría circular, tipo simple pared helicoidal de acero galvanizado en caliente, calidad del acero DX51D+Z250/275, de 300 mm de diámetro y 0,5 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P006 | ml | TUBO HELICOIDAL GALVA ST EXTRAFLEX MB-9x3000 CONAIRE D=300 | 0.333 | 103.44 | 34.45 |
| 3MCO909P006 | u | CODO GALVA 90º SEGMENTADO ST EXTRAFLEX MB-9 CONAIRE D=300 | 0.066 | 124.31 | 8.20 |
| 3MCO409P006 | u | CODO GALVA 45º SEGMENTADO ST EXTRAFLEX MB-9 CONAIRE D=300 | 0.157 | 46.21 | 7.25 |
| 3MTS909P006 | u | TE SIMPLE GALVA 90º SEGMENTADA ST EXTRAFLEX MB-9 CONAIRE D=300 | 0.035 | 57.74 | 2.02 |
| 3MRC09P016 | u | REDUCCION CONCENTRICA GALVA SEGMENTADO ST EXTRAFLEX MB-9 CONAIRE D=355/300 | 0.048 | 27.36 | 1.31 |
| CMEL006 | u | MANGUITO UNION GALVA SEGMENTADO JG VENT CONAIRE d=300 | 0.244 | 14.49 | 3.54 |
|  |  | Total |  |  | 56.77 |

###### XTRFLXP9355 EXTRAFLEX MB-09 D=355 mm

**CCEFP09035515** Cond CONAIRE JG EXTRAFLEX MB-09 mm circular D=355 mm y 0,6 mm de espesor 15 pct fig simple pared helic
Precio: 51.21
Fabricación y suministro de conductos CONAIRE JG EXTRAFLEX MB de geometría circular, tipo simple pared helicoidal de acero galvanizado en caliente, calidad del acero DX51D+Z250/275, de 355 mm de diámetro y 0,6 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P007 | ml | TUBO HELICOIDAL GALVA ST EXTRAFLEX MB-9x3000 CONAIRE D=355 | 0.333 | 131.94 | 43.94 |
| 3MCO909P007 | u | CODO GALVA 90º SEGMENTADO ST EXTRAFLEX MB-9 CONAIRE D=355 | 0.018 | 123.11 | 2.22 |
| 3MCO409P007 | u | CODO GALVA 45º SEGMENTADO ST EXTRAFLEX MB-9 CONAIRE D=355 | 0.043 | 59.01 | 2.54 |
| 3MTS909P007 | u | TE SIMPLE GALVA 90º SEGMENTADA ST EXTRAFLEX MB-9 CONAIRE D=355 | 0.009 | 77.79 | 0.70 |
| 3MRC09P021 | u | REDUCCION CONCENTRICA GALVA SEGMENTADO ST EXTRAFLEX MB-9 CONAIRE D=400/355 | 0.013 | 55.25 | 0.72 |
| CMEL007 | u | MANGUITO UNION GALVA SEGMENTADO JG VENT CONAIRE d=355 | 0.066 | 16.47 | 1.09 |
|  |  | Total |  |  | 51.21 |

**CCEFP09035525** Cond CONAIRE JG EXTRAFLEX MB-09 mm circular D=355 mm y 0,6 mm de espesor 25 pct fig simple pared helic
Precio: 56.11
Fabricación y suministro de conductos CONAIRE JG EXTRAFLEX MB de geometría circular, tipo simple pared helicoidal de acero galvanizado en caliente, calidad del acero DX51D+Z250/275, de 355 mm de diámetro y 0,6 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P007 | ml | TUBO HELICOIDAL GALVA ST EXTRAFLEX MB-9x3000 CONAIRE D=355 | 0.333 | 131.94 | 43.94 |
| 3MCO909P007 | u | CODO GALVA 90º SEGMENTADO ST EXTRAFLEX MB-9 CONAIRE D=355 | 0.03 | 123.11 | 3.69 |
| 3MCO409P007 | u | CODO GALVA 45º SEGMENTADO ST EXTRAFLEX MB-9 CONAIRE D=355 | 0.071 | 59.01 | 4.19 |
| 3MTS909P007 | u | TE SIMPLE GALVA 90º SEGMENTADA ST EXTRAFLEX MB-9 CONAIRE D=355 | 0.016 | 77.79 | 1.24 |
| 3MRC09P021 | u | REDUCCION CONCENTRICA GALVA SEGMENTADO ST EXTRAFLEX MB-9 CONAIRE D=400/355 | 0.022 | 55.25 | 1.22 |
| CMEL007 | u | MANGUITO UNION GALVA SEGMENTADO JG VENT CONAIRE d=355 | 0.111 | 16.47 | 1.83 |
|  |  | Total |  |  | 56.11 |

**CCEFP09035535** Cond CONAIRE JG EXTRAFLEX MB-09 mm circular D=355 mm y 0,6 mm de espesor 35 pct fig simple pared helic
Precio: 60.98
Fabricación y suministro de conductos CONAIRE JG EXTRAFLEX MB de geometría circular, tipo simple pared helicoidal de acero galvanizado en caliente, calidad del acero DX51D+Z250/275, de 355 mm de diámetro y 0,6 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P007 | ml | TUBO HELICOIDAL GALVA ST EXTRAFLEX MB-9x3000 CONAIRE D=355 | 0.333 | 131.94 | 43.94 |
| 3MCO909P007 | u | CODO GALVA 90º SEGMENTADO ST EXTRAFLEX MB-9 CONAIRE D=355 | 0.042 | 123.11 | 5.17 |
| 3MCO409P007 | u | CODO GALVA 45º SEGMENTADO ST EXTRAFLEX MB-9 CONAIRE D=355 | 0.1 | 59.01 | 5.90 |
| 3MTS909P007 | u | TE SIMPLE GALVA 90º SEGMENTADA ST EXTRAFLEX MB-9 CONAIRE D=355 | 0.022 | 77.79 | 1.71 |
| 3MRC09P021 | u | REDUCCION CONCENTRICA GALVA SEGMENTADO ST EXTRAFLEX MB-9 CONAIRE D=400/355 | 0.031 | 55.25 | 1.71 |
| CMEL007 | u | MANGUITO UNION GALVA SEGMENTADO JG VENT CONAIRE d=355 | 0.155 | 16.47 | 2.55 |
|  |  | Total |  |  | 60.98 |

**CCEFP09035545** Cond CONAIRE JG EXTRAFLEX MB-09 mm circular D=355 mm y 0,6 mm de espesor 45 pct fig simple pared helic
Precio: 65.81
Fabricación y suministro de conductos CONAIRE JG EXTRAFLEX MB de geometría circular, tipo simple pared helicoidal de acero galvanizado en caliente, calidad del acero DX51D+Z250/275, de 355 mm de diámetro y 0,6 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P007 | ml | TUBO HELICOIDAL GALVA ST EXTRAFLEX MB-9x3000 CONAIRE D=355 | 0.333 | 131.94 | 43.94 |
| 3MCO909P007 | u | CODO GALVA 90º SEGMENTADO ST EXTRAFLEX MB-9 CONAIRE D=355 | 0.054 | 123.11 | 6.65 |
| 3MCO409P007 | u | CODO GALVA 45º SEGMENTADO ST EXTRAFLEX MB-9 CONAIRE D=355 | 0.129 | 59.01 | 7.61 |
| 3MTS909P007 | u | TE SIMPLE GALVA 90º SEGMENTADA ST EXTRAFLEX MB-9 CONAIRE D=355 | 0.028 | 77.79 | 2.18 |
| 3MRC09P021 | u | REDUCCION CONCENTRICA GALVA SEGMENTADO ST EXTRAFLEX MB-9 CONAIRE D=400/355 | 0.039 | 55.25 | 2.15 |
| CMEL007 | u | MANGUITO UNION GALVA SEGMENTADO JG VENT CONAIRE d=355 | 0.199 | 16.47 | 3.28 |
|  |  | Total |  |  | 65.81 |

**CCEFP09035555** Cond CONAIRE JG EXTRAFLEX MB-09 mm circular D=355 mm y 0,6 mm de espesor 55 pct fig simple pared helic
Precio: 70.72
Fabricación y suministro de conductos CONAIRE JG EXTRAFLEX MB de geometría circular, tipo simple pared helicoidal de acero galvanizado en caliente, calidad del acero DX51D+Z250/275, de 355 mm de diámetro y 0,6 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P007 | ml | TUBO HELICOIDAL GALVA ST EXTRAFLEX MB-9x3000 CONAIRE D=355 | 0.333 | 131.94 | 43.94 |
| 3MCO909P007 | u | CODO GALVA 90º SEGMENTADO ST EXTRAFLEX MB-9 CONAIRE D=355 | 0.066 | 123.11 | 8.13 |
| 3MCO409P007 | u | CODO GALVA 45º SEGMENTADO ST EXTRAFLEX MB-9 CONAIRE D=355 | 0.157 | 59.01 | 9.26 |
| 3MTS909P007 | u | TE SIMPLE GALVA 90º SEGMENTADA ST EXTRAFLEX MB-9 CONAIRE D=355 | 0.035 | 77.79 | 2.72 |
| 3MRC09P021 | u | REDUCCION CONCENTRICA GALVA SEGMENTADO ST EXTRAFLEX MB-9 CONAIRE D=400/355 | 0.048 | 55.25 | 2.65 |
| CMEL007 | u | MANGUITO UNION GALVA SEGMENTADO JG VENT CONAIRE d=355 | 0.244 | 16.47 | 4.02 |
|  |  | Total |  |  | 70.72 |

###### XTRFLXP9400 EXTRAFLEX MB-09 D=400 mm

**CCEFP09040015** Cond CONAIRE JG EXTRAFLEX MB-09 mm circular D=400 mm y 0,6 mm de espesor 15 pct fig simple pared helic
Precio: 56.7
Fabricación y suministro de conductos CONAIRE JG EXTRAFLEX MB de geometría circular, tipo simple pared helicoidal de acero galvanizado en caliente, calidad del acero DX51D+Z250/275, de 400 mm de diámetro y 0,6 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P008 | ml | TUBO HELICOIDAL GALVA ST EXTRAFLEX MB-9x3000 CONAIRE D=400 | 0.333 | 146.62 | 48.82 |
| 3MCO909P008 | u | CODO GALVA 90º SEGMENTADO ST EXTRAFLEX MB-9 CONAIRE D=400 | 0.018 | 122.84 | 2.21 |
| 3MCO409P008 | u | CODO GALVA 45º SEGMENTADO ST EXTRAFLEX MB-9 CONAIRE D=400 | 0.043 | 58.78 | 2.53 |
| 3MTS909P008 | u | TE SIMPLE GALVA 90º SEGMENTADA ST EXTRAFLEX MB-9 CONAIRE D=400 | 0.009 | 94.64 | 0.85 |
| 3MRC09P027 | u | REDUCCION CONCENTRICA GALVA SEGMENTADO ST EXTRAFLEX MB-9 CONAIRE D=450/400 | 0.013 | 78.54 | 1.02 |
| CMEL008 | u | MANGUITO UNION GALVA SEGMENTADO JG VENT CONAIRE d=400 | 0.066 | 19.2 | 1.27 |
|  |  | Total |  |  | 56.7 |

**CCEFP09040025** Cond CONAIRE JG EXTRAFLEX MB-09 mm circular D=400 mm y 0,6 mm de espesor 25 pct fig simple pared helic
Precio: 62.05
Fabricación y suministro de conductos CONAIRE JG EXTRAFLEX MB de geometría circular, tipo simple pared helicoidal de acero galvanizado en caliente, calidad del acero DX51D+Z250/275, de 400 mm de diámetro y 0,6 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P008 | ml | TUBO HELICOIDAL GALVA ST EXTRAFLEX MB-9x3000 CONAIRE D=400 | 0.333 | 146.62 | 48.82 |
| 3MCO909P008 | u | CODO GALVA 90º SEGMENTADO ST EXTRAFLEX MB-9 CONAIRE D=400 | 0.03 | 122.84 | 3.69 |
| 3MCO409P008 | u | CODO GALVA 45º SEGMENTADO ST EXTRAFLEX MB-9 CONAIRE D=400 | 0.071 | 58.78 | 4.17 |
| 3MTS909P008 | u | TE SIMPLE GALVA 90º SEGMENTADA ST EXTRAFLEX MB-9 CONAIRE D=400 | 0.016 | 94.64 | 1.51 |
| 3MRC09P027 | u | REDUCCION CONCENTRICA GALVA SEGMENTADO ST EXTRAFLEX MB-9 CONAIRE D=450/400 | 0.022 | 78.54 | 1.73 |
| CMEL008 | u | MANGUITO UNION GALVA SEGMENTADO JG VENT CONAIRE d=400 | 0.111 | 19.2 | 2.13 |
|  |  | Total |  |  | 62.05 |

**CCEFP09040035** Cond CONAIRE JG EXTRAFLEX MB-09 mm circular D=400 mm y 0,6 mm de espesor 35 pct fig simple pared helic
Precio: 67.35
Fabricación y suministro de conductos CONAIRE JG EXTRAFLEX MB de geometría circular, tipo simple pared helicoidal de acero galvanizado en caliente, calidad del acero DX51D+Z250/275, de 400 mm de diámetro y 0,6 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P008 | ml | TUBO HELICOIDAL GALVA ST EXTRAFLEX MB-9x3000 CONAIRE D=400 | 0.333 | 146.62 | 48.82 |
| 3MCO909P008 | u | CODO GALVA 90º SEGMENTADO ST EXTRAFLEX MB-9 CONAIRE D=400 | 0.042 | 122.84 | 5.16 |
| 3MCO409P008 | u | CODO GALVA 45º SEGMENTADO ST EXTRAFLEX MB-9 CONAIRE D=400 | 0.1 | 58.78 | 5.88 |
| 3MTS909P008 | u | TE SIMPLE GALVA 90º SEGMENTADA ST EXTRAFLEX MB-9 CONAIRE D=400 | 0.022 | 94.64 | 2.08 |
| 3MRC09P027 | u | REDUCCION CONCENTRICA GALVA SEGMENTADO ST EXTRAFLEX MB-9 CONAIRE D=450/400 | 0.031 | 78.54 | 2.43 |
| CMEL008 | u | MANGUITO UNION GALVA SEGMENTADO JG VENT CONAIRE d=400 | 0.155 | 19.2 | 2.98 |
|  |  | Total |  |  | 67.35 |

**CCEFP09040045** Cond CONAIRE JG EXTRAFLEX MB-09 mm circular D=400 mm y 0,6 mm de espesor 45 pct fig simple pared helic
Precio: 72.56
Fabricación y suministro de conductos CONAIRE JG EXTRAFLEX MB de geometría circular, tipo simple pared helicoidal de acero galvanizado en caliente, calidad del acero DX51D+Z250/275, de 400 mm de diámetro y 0,6 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P008 | ml | TUBO HELICOIDAL GALVA ST EXTRAFLEX MB-9x3000 CONAIRE D=400 | 0.333 | 146.62 | 48.82 |
| 3MCO909P008 | u | CODO GALVA 90º SEGMENTADO ST EXTRAFLEX MB-9 CONAIRE D=400 | 0.054 | 122.84 | 6.63 |
| 3MCO409P008 | u | CODO GALVA 45º SEGMENTADO ST EXTRAFLEX MB-9 CONAIRE D=400 | 0.129 | 58.78 | 7.58 |
| 3MTS909P008 | u | TE SIMPLE GALVA 90º SEGMENTADA ST EXTRAFLEX MB-9 CONAIRE D=400 | 0.028 | 94.64 | 2.65 |
| 3MRC09P027 | u | REDUCCION CONCENTRICA GALVA SEGMENTADO ST EXTRAFLEX MB-9 CONAIRE D=450/400 | 0.039 | 78.54 | 3.06 |
| CMEL008 | u | MANGUITO UNION GALVA SEGMENTADO JG VENT CONAIRE d=400 | 0.199 | 19.2 | 3.82 |
|  |  | Total |  |  | 72.56 |

**CCEFP09040055** Cond CONAIRE JG EXTRAFLEX MB-09 mm circular D=400 mm y 0,6 mm de espesor 55 pct fig simple pared helic
Precio: 77.92
Fabricación y suministro de conductos CONAIRE JG EXTRAFLEX MB de geometría circular, tipo simple pared helicoidal de acero galvanizado en caliente, calidad del acero DX51D+Z250/275, de 400 mm de diámetro y 0,6 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P008 | ml | TUBO HELICOIDAL GALVA ST EXTRAFLEX MB-9x3000 CONAIRE D=400 | 0.333 | 146.62 | 48.82 |
| 3MCO909P008 | u | CODO GALVA 90º SEGMENTADO ST EXTRAFLEX MB-9 CONAIRE D=400 | 0.066 | 122.84 | 8.11 |
| 3MCO409P008 | u | CODO GALVA 45º SEGMENTADO ST EXTRAFLEX MB-9 CONAIRE D=400 | 0.157 | 58.78 | 9.23 |
| 3MTS909P008 | u | TE SIMPLE GALVA 90º SEGMENTADA ST EXTRAFLEX MB-9 CONAIRE D=400 | 0.035 | 94.64 | 3.31 |
| 3MRC09P027 | u | REDUCCION CONCENTRICA GALVA SEGMENTADO ST EXTRAFLEX MB-9 CONAIRE D=450/400 | 0.048 | 78.54 | 3.77 |
| CMEL008 | u | MANGUITO UNION GALVA SEGMENTADO JG VENT CONAIRE d=400 | 0.244 | 19.2 | 4.68 |
|  |  | Total |  |  | 77.92 |

###### XTRFLXP9450 EXTRAFLEX MB-09 D=450 mm

**CCEFP09045015** Cond CONAIRE JG EXTRAFLEX MB-09 mm circular D=450 mm y 0,6 mm de espesor 15 pct fig simple pared helic
Precio: 62.53
Fabricación y suministro de conductos CONAIRE JG EXTRAFLEX MB de geometría circular, tipo simple pared helicoidal de acero galvanizado en caliente, calidad del acero DX51D+Z250/275, de 450 mm de diámetro y 0,6 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P009 | ml | TUBO HELICOIDAL GALVA ST EXTRAFLEX MB-9x3000 CONAIRE D=450 | 0.333 | 163.02 | 54.29 |
| 3MCO909P009 | u | CODO GALVA 90º SEGMENTADO ST EXTRAFLEX MB-9 CONAIRE D=450 | 0.018 | 122.26 | 2.20 |
| 3MCO409P009 | u | CODO GALVA 45º SEGMENTADO ST EXTRAFLEX MB-9 CONAIRE D=450 | 0.043 | 58.5 | 2.52 |
| 3MTS909P009 | u | TE SIMPLE GALVA 90º SEGMENTADA ST EXTRAFLEX MB-9 CONAIRE D=450 | 0.009 | 103.15 | 0.93 |
| 3MRC09P033 | u | REDUCCION CONCENTRICA GALVA SEGMENTADO ST EXTRAFLEX MB-9 CONAIRE D=500/450 | 0.013 | 94.15 | 1.22 |
| CMEL009 | u | MANGUITO UNION GALVA SEGMENTADO JG VENT CONAIRE d=450 | 0.066 | 20.75 | 1.37 |
|  |  | Total |  |  | 62.53 |

**CCEFP09045025** Cond CONAIRE JG EXTRAFLEX MB-09 mm circular D=450 mm y 0,6 mm de espesor 25 pct fig simple pared helic
Precio: 68.13
Fabricación y suministro de conductos CONAIRE JG EXTRAFLEX MB de geometría circular, tipo simple pared helicoidal de acero galvanizado en caliente, calidad del acero DX51D+Z250/275, de 450 mm de diámetro y 0,6 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P009 | ml | TUBO HELICOIDAL GALVA ST EXTRAFLEX MB-9x3000 CONAIRE D=450 | 0.333 | 163.02 | 54.29 |
| 3MCO909P009 | u | CODO GALVA 90º SEGMENTADO ST EXTRAFLEX MB-9 CONAIRE D=450 | 0.03 | 122.26 | 3.67 |
| 3MCO409P009 | u | CODO GALVA 45º SEGMENTADO ST EXTRAFLEX MB-9 CONAIRE D=450 | 0.071 | 58.5 | 4.15 |
| 3MTS909P009 | u | TE SIMPLE GALVA 90º SEGMENTADA ST EXTRAFLEX MB-9 CONAIRE D=450 | 0.016 | 103.15 | 1.65 |
| 3MRC09P033 | u | REDUCCION CONCENTRICA GALVA SEGMENTADO ST EXTRAFLEX MB-9 CONAIRE D=500/450 | 0.022 | 94.15 | 2.07 |
| CMEL009 | u | MANGUITO UNION GALVA SEGMENTADO JG VENT CONAIRE d=450 | 0.111 | 20.75 | 2.30 |
|  |  | Total |  |  | 68.13 |

**CCEFP09045035** Cond CONAIRE JG EXTRAFLEX MB-09 mm circular D=450 mm y 0,6 mm de espesor 35 pct fig simple pared helic
Precio: 73.68
Fabricación y suministro de conductos CONAIRE JG EXTRAFLEX MB de geometría circular, tipo simple pared helicoidal de acero galvanizado en caliente, calidad del acero DX51D+Z250/275, de 450 mm de diámetro y 0,6 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P009 | ml | TUBO HELICOIDAL GALVA ST EXTRAFLEX MB-9x3000 CONAIRE D=450 | 0.333 | 163.02 | 54.29 |
| 3MCO909P009 | u | CODO GALVA 90º SEGMENTADO ST EXTRAFLEX MB-9 CONAIRE D=450 | 0.042 | 122.26 | 5.13 |
| 3MCO409P009 | u | CODO GALVA 45º SEGMENTADO ST EXTRAFLEX MB-9 CONAIRE D=450 | 0.1 | 58.5 | 5.85 |
| 3MTS909P009 | u | TE SIMPLE GALVA 90º SEGMENTADA ST EXTRAFLEX MB-9 CONAIRE D=450 | 0.022 | 103.15 | 2.27 |
| 3MRC09P033 | u | REDUCCION CONCENTRICA GALVA SEGMENTADO ST EXTRAFLEX MB-9 CONAIRE D=500/450 | 0.031 | 94.15 | 2.92 |
| CMEL009 | u | MANGUITO UNION GALVA SEGMENTADO JG VENT CONAIRE d=450 | 0.155 | 20.75 | 3.22 |
|  |  | Total |  |  | 73.68 |

**CCEFP09045045** Cond CONAIRE JG EXTRAFLEX MB-09 mm circular D=450 mm y 0,6 mm de espesor 45 pct fig simple pared helic
Precio: 79.13
Fabricación y suministro de conductos CONAIRE JG EXTRAFLEX MB de geometría circular, tipo simple pared helicoidal de acero galvanizado en caliente, calidad del acero DX51D+Z250/275, de 450 mm de diámetro y 0,6 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P009 | ml | TUBO HELICOIDAL GALVA ST EXTRAFLEX MB-9x3000 CONAIRE D=450 | 0.333 | 163.02 | 54.29 |
| 3MCO909P009 | u | CODO GALVA 90º SEGMENTADO ST EXTRAFLEX MB-9 CONAIRE D=450 | 0.054 | 122.26 | 6.60 |
| 3MCO409P009 | u | CODO GALVA 45º SEGMENTADO ST EXTRAFLEX MB-9 CONAIRE D=450 | 0.129 | 58.5 | 7.55 |
| 3MTS909P009 | u | TE SIMPLE GALVA 90º SEGMENTADA ST EXTRAFLEX MB-9 CONAIRE D=450 | 0.028 | 103.15 | 2.89 |
| 3MRC09P033 | u | REDUCCION CONCENTRICA GALVA SEGMENTADO ST EXTRAFLEX MB-9 CONAIRE D=500/450 | 0.039 | 94.15 | 3.67 |
| CMEL009 | u | MANGUITO UNION GALVA SEGMENTADO JG VENT CONAIRE d=450 | 0.199 | 20.75 | 4.13 |
|  |  | Total |  |  | 79.13 |

**CCEFP09045055** Cond CONAIRE JG EXTRAFLEX MB-09 mm circular D=450 mm y 0,6 mm de espesor 55 pct fig simple pared helic
Precio: 84.73
Fabricación y suministro de conductos CONAIRE JG EXTRAFLEX MB de geometría circular, tipo simple pared helicoidal de acero galvanizado en caliente, calidad del acero DX51D+Z250/275, de 450 mm de diámetro y 0,6 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P009 | ml | TUBO HELICOIDAL GALVA ST EXTRAFLEX MB-9x3000 CONAIRE D=450 | 0.333 | 163.02 | 54.29 |
| 3MCO909P009 | u | CODO GALVA 90º SEGMENTADO ST EXTRAFLEX MB-9 CONAIRE D=450 | 0.066 | 122.26 | 8.07 |
| 3MCO409P009 | u | CODO GALVA 45º SEGMENTADO ST EXTRAFLEX MB-9 CONAIRE D=450 | 0.157 | 58.5 | 9.18 |
| 3MTS909P009 | u | TE SIMPLE GALVA 90º SEGMENTADA ST EXTRAFLEX MB-9 CONAIRE D=450 | 0.035 | 103.15 | 3.61 |
| 3MRC09P033 | u | REDUCCION CONCENTRICA GALVA SEGMENTADO ST EXTRAFLEX MB-9 CONAIRE D=500/450 | 0.048 | 94.15 | 4.52 |
| CMEL009 | u | MANGUITO UNION GALVA SEGMENTADO JG VENT CONAIRE d=450 | 0.244 | 20.75 | 5.06 |
|  |  | Total |  |  | 84.73 |

###### XTRFLXP9500 EXTRAFLEX MB-09 D=500 mm

**CCEFP09050015** Cond CONAIRE JG EXTRAFLEX MB-09 mm circular D=500 mm y 0,7 mm de espesor 15 pct fig simple pared helic
Precio: 75.62
Fabricación y suministro de conductos CONAIRE JG EXTRAFLEX MB de geometría circular, tipo simple pared helicoidal de acero galvanizado en caliente, calidad del acero DX51D+Z250/275, de 500 mm de diámetro y 0,7 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P010 | ml | TUBO HELICOIDAL GALVA ST EXTRAFLEX MB-9x3000 CONAIRE D=500 | 0.333 | 200.09 | 66.63 |
| 3MCO909P010 | u | CODO GALVA 90º SEGMENTADO ST EXTRAFLEX MB-9 CONAIRE D=500 | 0.018 | 122.7 | 2.21 |
| 3MCO409P010 | u | CODO GALVA 45º SEGMENTADO ST EXTRAFLEX MB-9 CONAIRE D=500 | 0.043 | 58.38 | 2.51 |
| 3MTS909P010 | u | TE SIMPLE GALVA 90º SEGMENTADA ST EXTRAFLEX MB-9 CONAIRE D=500 | 0.009 | 138.17 | 1.24 |
| 3MRC09P040 | u | REDUCCION CONCENTRICA GALVA SEGMENTADO ST EXTRAFLEX MB-9 CONAIRE D=560/500 | 0.013 | 115.44 | 1.50 |
| CMEL010 | u | MANGUITO UNION GALVA SEGMENTADO JG VENT CONAIRE d=500 | 0.066 | 23.22 | 1.53 |
|  |  | Total |  |  | 75.62 |

**CCEFP09050025** Cond CONAIRE JG EXTRAFLEX MB-09 mm circular D=500 mm y 0,7 mm de espesor 25 pct fig simple pared helic
Precio: 81.78
Fabricación y suministro de conductos CONAIRE JG EXTRAFLEX MB de geometría circular, tipo simple pared helicoidal de acero galvanizado en caliente, calidad del acero DX51D+Z250/275, de 500 mm de diámetro y 0,7 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P010 | ml | TUBO HELICOIDAL GALVA ST EXTRAFLEX MB-9x3000 CONAIRE D=500 | 0.333 | 200.09 | 66.63 |
| 3MCO909P010 | u | CODO GALVA 90º SEGMENTADO ST EXTRAFLEX MB-9 CONAIRE D=500 | 0.03 | 122.7 | 3.68 |
| 3MCO409P010 | u | CODO GALVA 45º SEGMENTADO ST EXTRAFLEX MB-9 CONAIRE D=500 | 0.071 | 58.38 | 4.14 |
| 3MTS909P010 | u | TE SIMPLE GALVA 90º SEGMENTADA ST EXTRAFLEX MB-9 CONAIRE D=500 | 0.016 | 138.17 | 2.21 |
| 3MRC09P040 | u | REDUCCION CONCENTRICA GALVA SEGMENTADO ST EXTRAFLEX MB-9 CONAIRE D=560/500 | 0.022 | 115.44 | 2.54 |
| CMEL010 | u | MANGUITO UNION GALVA SEGMENTADO JG VENT CONAIRE d=500 | 0.111 | 23.22 | 2.58 |
|  |  | Total |  |  | 81.78 |

**CCEFP09050035** Cond CONAIRE JG EXTRAFLEX MB-09 mm circular D=500 mm y 0,7 mm de espesor 35 pct fig simple pared helic
Precio: 87.84
Fabricación y suministro de conductos CONAIRE JG EXTRAFLEX MB de geometría circular, tipo simple pared helicoidal de acero galvanizado en caliente, calidad del acero DX51D+Z250/275, de 500 mm de diámetro y 0,7 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P010 | ml | TUBO HELICOIDAL GALVA ST EXTRAFLEX MB-9x3000 CONAIRE D=500 | 0.333 | 200.09 | 66.63 |
| 3MCO909P010 | u | CODO GALVA 90º SEGMENTADO ST EXTRAFLEX MB-9 CONAIRE D=500 | 0.042 | 122.7 | 5.15 |
| 3MCO409P010 | u | CODO GALVA 45º SEGMENTADO ST EXTRAFLEX MB-9 CONAIRE D=500 | 0.1 | 58.38 | 5.84 |
| 3MTS909P010 | u | TE SIMPLE GALVA 90º SEGMENTADA ST EXTRAFLEX MB-9 CONAIRE D=500 | 0.022 | 138.17 | 3.04 |
| 3MRC09P040 | u | REDUCCION CONCENTRICA GALVA SEGMENTADO ST EXTRAFLEX MB-9 CONAIRE D=560/500 | 0.031 | 115.44 | 3.58 |
| CMEL010 | u | MANGUITO UNION GALVA SEGMENTADO JG VENT CONAIRE d=500 | 0.155 | 23.22 | 3.60 |
|  |  | Total |  |  | 87.84 |

**CCEFP09050045** Cond CONAIRE JG EXTRAFLEX MB-09 mm circular D=500 mm y 0,7 mm de espesor 45 pct fig simple pared helic
Precio: 93.78
Fabricación y suministro de conductos CONAIRE JG EXTRAFLEX MB de geometría circular, tipo simple pared helicoidal de acero galvanizado en caliente, calidad del acero DX51D+Z250/275, de 500 mm de diámetro y 0,7 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P010 | ml | TUBO HELICOIDAL GALVA ST EXTRAFLEX MB-9x3000 CONAIRE D=500 | 0.333 | 200.09 | 66.63 |
| 3MCO909P010 | u | CODO GALVA 90º SEGMENTADO ST EXTRAFLEX MB-9 CONAIRE D=500 | 0.054 | 122.7 | 6.63 |
| 3MCO409P010 | u | CODO GALVA 45º SEGMENTADO ST EXTRAFLEX MB-9 CONAIRE D=500 | 0.129 | 58.38 | 7.53 |
| 3MTS909P010 | u | TE SIMPLE GALVA 90º SEGMENTADA ST EXTRAFLEX MB-9 CONAIRE D=500 | 0.028 | 138.17 | 3.87 |
| 3MRC09P040 | u | REDUCCION CONCENTRICA GALVA SEGMENTADO ST EXTRAFLEX MB-9 CONAIRE D=560/500 | 0.039 | 115.44 | 4.50 |
| CMEL010 | u | MANGUITO UNION GALVA SEGMENTADO JG VENT CONAIRE d=500 | 0.199 | 23.22 | 4.62 |
|  |  | Total |  |  | 93.78 |

**CCEFP09050055** Cond CONAIRE JG EXTRAFLEX MB-09 mm circular D=500 mm y 0,7 mm de espesor 55 pct fig simple pared helic
Precio: 99.95
Fabricación y suministro de conductos CONAIRE JG EXTRAFLEX MB de geometría circular, tipo simple pared helicoidal de acero galvanizado en caliente, calidad del acero DX51D+Z250/275, de 500 mm de diámetro y 0,7 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P010 | ml | TUBO HELICOIDAL GALVA ST EXTRAFLEX MB-9x3000 CONAIRE D=500 | 0.333 | 200.09 | 66.63 |
| 3MCO909P010 | u | CODO GALVA 90º SEGMENTADO ST EXTRAFLEX MB-9 CONAIRE D=500 | 0.066 | 122.7 | 8.10 |
| 3MCO409P010 | u | CODO GALVA 45º SEGMENTADO ST EXTRAFLEX MB-9 CONAIRE D=500 | 0.157 | 58.38 | 9.17 |
| 3MTS909P010 | u | TE SIMPLE GALVA 90º SEGMENTADA ST EXTRAFLEX MB-9 CONAIRE D=500 | 0.035 | 138.17 | 4.84 |
| 3MRC09P040 | u | REDUCCION CONCENTRICA GALVA SEGMENTADO ST EXTRAFLEX MB-9 CONAIRE D=560/500 | 0.048 | 115.44 | 5.54 |
| CMEL010 | u | MANGUITO UNION GALVA SEGMENTADO JG VENT CONAIRE d=500 | 0.244 | 23.22 | 5.67 |
|  |  | Total |  |  | 99.95 |

###### XTRFLXP9560 EXTRAFLEX MB-09 D=560 mm

**CCEFP09056015** Cond CONAIRE JG EXTRAFLEX MB-09 mm circular D=560 mm y 0,7 mm de espesor 15 pct fig simple pared helic
Precio: 83.35
Fabricación y suministro de conductos CONAIRE JG EXTRAFLEX MB de geometría circular, tipo simple pared helicoidal de acero galvanizado en caliente, calidad del acero DX51D+Z250/275, de 560 mm de diámetro y 0,7 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P011 | ml | TUBO HELICOIDAL GALVA ST EXTRAFLEX MB-9x3000 CONAIRE D=560 | 0.333 | 222.1 | 73.96 |
| 3MCO909P011 | u | CODO GALVA 90º SEGMENTADO ST EXTRAFLEX MB-9 CONAIRE D=560 | 0.018 | 123.95 | 2.23 |
| 3MCO409P011 | u | CODO GALVA 45º SEGMENTADO ST EXTRAFLEX MB-9 CONAIRE D=560 | 0.043 | 58.83 | 2.53 |
| 3MTS909P011 | u | TE SIMPLE GALVA 90º SEGMENTADA ST EXTRAFLEX MB-9 CONAIRE D=560 | 0.009 | 161.88 | 1.46 |
| 3MRC09P048 | u | REDUCCION CONCENTRICA GALVA SEGMENTADO ST EXTRAFLEX MB-9 CONAIRE D=600/560 | 0.013 | 126.4 | 1.64 |
| CMEL010 | u | MANGUITO UNION GALVA SEGMENTADO JG VENT CONAIRE d=500 | 0.066 | 23.22 | 1.53 |
|  |  | Total |  |  | 83.35 |

**CCEFP09056025** Cond CONAIRE JG EXTRAFLEX MB-09 mm circular D=560 mm y 0,7 mm de espesor 25 pct fig simple pared helic
Precio: 83.35
Fabricación y suministro de conductos CONAIRE JG EXTRAFLEX MB de geometría circular, tipo simple pared helicoidal de acero galvanizado en caliente, calidad del acero DX51D+Z250/275, de 560 mm de diámetro y 0,7 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P011 | ml | TUBO HELICOIDAL GALVA ST EXTRAFLEX MB-9x3000 CONAIRE D=560 | 0.333 | 222.1 | 73.96 |
| 3MCO909P011 | u | CODO GALVA 90º SEGMENTADO ST EXTRAFLEX MB-9 CONAIRE D=560 | 0.018 | 123.95 | 2.23 |
| 3MCO409P011 | u | CODO GALVA 45º SEGMENTADO ST EXTRAFLEX MB-9 CONAIRE D=560 | 0.043 | 58.83 | 2.53 |
| 3MTS909P011 | u | TE SIMPLE GALVA 90º SEGMENTADA ST EXTRAFLEX MB-9 CONAIRE D=560 | 0.009 | 161.88 | 1.46 |
| 3MRC09P048 | u | REDUCCION CONCENTRICA GALVA SEGMENTADO ST EXTRAFLEX MB-9 CONAIRE D=600/560 | 0.013 | 126.4 | 1.64 |
| CMEL010 | u | MANGUITO UNION GALVA SEGMENTADO JG VENT CONAIRE d=500 | 0.066 | 23.22 | 1.53 |
|  |  | Total |  |  | 83.35 |

**CCEFP09056035** Cond CONAIRE JG EXTRAFLEX MB-09 mm circular D=560 mm y 0,7 mm de espesor 35 pct fig simple pared helic
Precio: 83.35
Fabricación y suministro de conductos CONAIRE JG EXTRAFLEX MB de geometría circular, tipo simple pared helicoidal de acero galvanizado en caliente, calidad del acero DX51D+Z250/275, de 560 mm de diámetro y 0,7 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P011 | ml | TUBO HELICOIDAL GALVA ST EXTRAFLEX MB-9x3000 CONAIRE D=560 | 0.333 | 222.1 | 73.96 |
| 3MCO909P011 | u | CODO GALVA 90º SEGMENTADO ST EXTRAFLEX MB-9 CONAIRE D=560 | 0.018 | 123.95 | 2.23 |
| 3MCO409P011 | u | CODO GALVA 45º SEGMENTADO ST EXTRAFLEX MB-9 CONAIRE D=560 | 0.043 | 58.83 | 2.53 |
| 3MTS909P011 | u | TE SIMPLE GALVA 90º SEGMENTADA ST EXTRAFLEX MB-9 CONAIRE D=560 | 0.009 | 161.88 | 1.46 |
| 3MRC09P048 | u | REDUCCION CONCENTRICA GALVA SEGMENTADO ST EXTRAFLEX MB-9 CONAIRE D=600/560 | 0.013 | 126.4 | 1.64 |
| CMEL010 | u | MANGUITO UNION GALVA SEGMENTADO JG VENT CONAIRE d=500 | 0.066 | 23.22 | 1.53 |
|  |  | Total |  |  | 83.35 |

**CCEFP09056045** Cond CONAIRE JG EXTRAFLEX MB-09 mm circular D=560 mm y 0,7 mm de espesor 45 pct fig simple pared helic
Precio: 83.35
Fabricación y suministro de conductos CONAIRE JG EXTRAFLEX MB de geometría circular, tipo simple pared helicoidal de acero galvanizado en caliente, calidad del acero DX51D+Z250/275, de 560 mm de diámetro y 0,7 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P011 | ml | TUBO HELICOIDAL GALVA ST EXTRAFLEX MB-9x3000 CONAIRE D=560 | 0.333 | 222.1 | 73.96 |
| 3MCO909P011 | u | CODO GALVA 90º SEGMENTADO ST EXTRAFLEX MB-9 CONAIRE D=560 | 0.018 | 123.95 | 2.23 |
| 3MCO409P011 | u | CODO GALVA 45º SEGMENTADO ST EXTRAFLEX MB-9 CONAIRE D=560 | 0.043 | 58.83 | 2.53 |
| 3MTS909P011 | u | TE SIMPLE GALVA 90º SEGMENTADA ST EXTRAFLEX MB-9 CONAIRE D=560 | 0.009 | 161.88 | 1.46 |
| 3MRC09P048 | u | REDUCCION CONCENTRICA GALVA SEGMENTADO ST EXTRAFLEX MB-9 CONAIRE D=600/560 | 0.013 | 126.4 | 1.64 |
| CMEL010 | u | MANGUITO UNION GALVA SEGMENTADO JG VENT CONAIRE d=500 | 0.066 | 23.22 | 1.53 |
|  |  | Total |  |  | 83.35 |

**CCEFP09056055** Cond CONAIRE JG EXTRAFLEX MB-09 mm circular D=560 mm y 0,7 mm de espesor 55 pct fig simple pared helic
Precio: 83.35
Fabricación y suministro de conductos CONAIRE JG EXTRAFLEX MB de geometría circular, tipo simple pared helicoidal de acero galvanizado en caliente, calidad del acero DX51D+Z250/275, de 560 mm de diámetro y 0,7 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P011 | ml | TUBO HELICOIDAL GALVA ST EXTRAFLEX MB-9x3000 CONAIRE D=560 | 0.333 | 222.1 | 73.96 |
| 3MCO909P011 | u | CODO GALVA 90º SEGMENTADO ST EXTRAFLEX MB-9 CONAIRE D=560 | 0.018 | 123.95 | 2.23 |
| 3MCO409P011 | u | CODO GALVA 45º SEGMENTADO ST EXTRAFLEX MB-9 CONAIRE D=560 | 0.043 | 58.83 | 2.53 |
| 3MTS909P011 | u | TE SIMPLE GALVA 90º SEGMENTADA ST EXTRAFLEX MB-9 CONAIRE D=560 | 0.009 | 161.88 | 1.46 |
| 3MRC09P048 | u | REDUCCION CONCENTRICA GALVA SEGMENTADO ST EXTRAFLEX MB-9 CONAIRE D=600/560 | 0.013 | 126.4 | 1.64 |
| CMEL010 | u | MANGUITO UNION GALVA SEGMENTADO JG VENT CONAIRE d=500 | 0.066 | 23.22 | 1.53 |
|  |  | Total |  |  | 83.35 |

###### XTRFLXP9600 EXTRAFLEX MB-09 D=600 mm

**CCEFP09060015** Cond CONAIRE JG EXTRAFLEX MB-09 mm circular D=600 mm y 0,7 mm de espesor 15 pct fig simple pared helic
Precio: 89.75
Fabricación y suministro de conductos CONAIRE JG EXTRAFLEX MB de geometría circular, tipo simple pared helicoidal de acero galvanizado en caliente, calidad del acero DX51D+Z250/275, de 600 mm de diámetro y 0,7 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P012 | ml | TUBO HELICOIDAL GALVA ST EXTRAFLEX MB-9x3000 CONAIRE D=600 | 0.333 | 236.58 | 78.78 |
| 3MCO909P012 | u | CODO GALVA 90º SEGMENTADO ST EXTRAFLEX MB-9 CONAIRE D=600 | 0.018 | 151.21 | 2.72 |
| 3MCO409P012 | u | CODO GALVA 45º SEGMENTADO ST EXTRAFLEX MB-9 CONAIRE D=600 | 0.043 | 67.12 | 2.89 |
| 3MTS909P012 | u | TE SIMPLE GALVA 90º SEGMENTADA ST EXTRAFLEX MB-9 CONAIRE D=600 | 0.009 | 183.88 | 1.65 |
| 3MRC09P056 | u | REDUCCION CONCENTRICA GALVA SEGMENTADO ST EXTRAFLEX MB-9 CONAIRE D=630/600 | 0.013 | 147.63 | 1.92 |
| CMEL012 | u | MANGUITO UNION GALVA SEGMENTADO JG VENT CONAIRE d=600 | 0.066 | 27.05 | 1.79 |
|  |  | Total |  |  | 89.75 |

**CCEFP09060025** Cond CONAIRE JG EXTRAFLEX MB-09 mm circular D=600 mm y 0,7 mm de espesor 25 pct fig simple pared helic
Precio: 89.75
Fabricación y suministro de conductos CONAIRE JG EXTRAFLEX MB de geometría circular, tipo simple pared helicoidal de acero galvanizado en caliente, calidad del acero DX51D+Z250/275, de 600 mm de diámetro y 0,7 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P012 | ml | TUBO HELICOIDAL GALVA ST EXTRAFLEX MB-9x3000 CONAIRE D=600 | 0.333 | 236.58 | 78.78 |
| 3MCO909P012 | u | CODO GALVA 90º SEGMENTADO ST EXTRAFLEX MB-9 CONAIRE D=600 | 0.018 | 151.21 | 2.72 |
| 3MCO409P012 | u | CODO GALVA 45º SEGMENTADO ST EXTRAFLEX MB-9 CONAIRE D=600 | 0.043 | 67.12 | 2.89 |
| 3MTS909P012 | u | TE SIMPLE GALVA 90º SEGMENTADA ST EXTRAFLEX MB-9 CONAIRE D=600 | 0.009 | 183.88 | 1.65 |
| 3MRC09P056 | u | REDUCCION CONCENTRICA GALVA SEGMENTADO ST EXTRAFLEX MB-9 CONAIRE D=630/600 | 0.013 | 147.63 | 1.92 |
| CMEL012 | u | MANGUITO UNION GALVA SEGMENTADO JG VENT CONAIRE d=600 | 0.066 | 27.05 | 1.79 |
|  |  | Total |  |  | 89.75 |

**CCEFP09060035** Cond CONAIRE JG EXTRAFLEX MB-09 mm circular D=600 mm y 0,7 mm de espesor 35 pct fig simple pared helic
Precio: 89.75
Fabricación y suministro de conductos CONAIRE JG EXTRAFLEX MB de geometría circular, tipo simple pared helicoidal de acero galvanizado en caliente, calidad del acero DX51D+Z250/275, de 600 mm de diámetro y 0,7 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P012 | ml | TUBO HELICOIDAL GALVA ST EXTRAFLEX MB-9x3000 CONAIRE D=600 | 0.333 | 236.58 | 78.78 |
| 3MCO909P012 | u | CODO GALVA 90º SEGMENTADO ST EXTRAFLEX MB-9 CONAIRE D=600 | 0.018 | 151.21 | 2.72 |
| 3MCO409P012 | u | CODO GALVA 45º SEGMENTADO ST EXTRAFLEX MB-9 CONAIRE D=600 | 0.043 | 67.12 | 2.89 |
| 3MTS909P012 | u | TE SIMPLE GALVA 90º SEGMENTADA ST EXTRAFLEX MB-9 CONAIRE D=600 | 0.009 | 183.88 | 1.65 |
| 3MRC09P056 | u | REDUCCION CONCENTRICA GALVA SEGMENTADO ST EXTRAFLEX MB-9 CONAIRE D=630/600 | 0.013 | 147.63 | 1.92 |
| CMEL012 | u | MANGUITO UNION GALVA SEGMENTADO JG VENT CONAIRE d=600 | 0.066 | 27.05 | 1.79 |
|  |  | Total |  |  | 89.75 |

**CCEFP09060045** Cond CONAIRE JG EXTRAFLEX MB-09 mm circular D=600 mm y 0,7 mm de espesor 45 pct fig simple pared helic
Precio: 89.75
Fabricación y suministro de conductos CONAIRE JG EXTRAFLEX MB de geometría circular, tipo simple pared helicoidal de acero galvanizado en caliente, calidad del acero DX51D+Z250/275, de 600 mm de diámetro y 0,7 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P012 | ml | TUBO HELICOIDAL GALVA ST EXTRAFLEX MB-9x3000 CONAIRE D=600 | 0.333 | 236.58 | 78.78 |
| 3MCO909P012 | u | CODO GALVA 90º SEGMENTADO ST EXTRAFLEX MB-9 CONAIRE D=600 | 0.018 | 151.21 | 2.72 |
| 3MCO409P012 | u | CODO GALVA 45º SEGMENTADO ST EXTRAFLEX MB-9 CONAIRE D=600 | 0.043 | 67.12 | 2.89 |
| 3MTS909P012 | u | TE SIMPLE GALVA 90º SEGMENTADA ST EXTRAFLEX MB-9 CONAIRE D=600 | 0.009 | 183.88 | 1.65 |
| 3MRC09P056 | u | REDUCCION CONCENTRICA GALVA SEGMENTADO ST EXTRAFLEX MB-9 CONAIRE D=630/600 | 0.013 | 147.63 | 1.92 |
| CMEL012 | u | MANGUITO UNION GALVA SEGMENTADO JG VENT CONAIRE d=600 | 0.066 | 27.05 | 1.79 |
|  |  | Total |  |  | 89.75 |

**CCEFP09060055** Cond CONAIRE JG EXTRAFLEX MB-09 mm circular D=600 mm y 0,7 mm de espesor 55 pct fig simple pared helic
Precio: 89.75
Fabricación y suministro de conductos CONAIRE JG EXTRAFLEX MB de geometría circular, tipo simple pared helicoidal de acero galvanizado en caliente, calidad del acero DX51D+Z250/275, de 600 mm de diámetro y 0,7 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P012 | ml | TUBO HELICOIDAL GALVA ST EXTRAFLEX MB-9x3000 CONAIRE D=600 | 0.333 | 236.58 | 78.78 |
| 3MCO909P012 | u | CODO GALVA 90º SEGMENTADO ST EXTRAFLEX MB-9 CONAIRE D=600 | 0.018 | 151.21 | 2.72 |
| 3MCO409P012 | u | CODO GALVA 45º SEGMENTADO ST EXTRAFLEX MB-9 CONAIRE D=600 | 0.043 | 67.12 | 2.89 |
| 3MTS909P012 | u | TE SIMPLE GALVA 90º SEGMENTADA ST EXTRAFLEX MB-9 CONAIRE D=600 | 0.009 | 183.88 | 1.65 |
| 3MRC09P056 | u | REDUCCION CONCENTRICA GALVA SEGMENTADO ST EXTRAFLEX MB-9 CONAIRE D=630/600 | 0.013 | 147.63 | 1.92 |
| CMEL012 | u | MANGUITO UNION GALVA SEGMENTADO JG VENT CONAIRE d=600 | 0.066 | 27.05 | 1.79 |
|  |  | Total |  |  | 89.75 |

###### XTRFLXP9630 EXTRAFLEX MB-09 D=630 mm

**CCEFP09063015** Cond CONAIRE JG EXTRAFLEX MB-09 mm circular D=630 mm y 0,7 mm de espesor 15 pct fig simple pared helic
Precio: 95.84
Fabricación y suministro de conductos CONAIRE JG EXTRAFLEX MB de geometría circular, tipo simple pared helicoidal de acero galvanizado en caliente, calidad del acero DX51D+Z250/275, de 630 mm de diámetro y 0,7 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P013 | ml | TUBO HELICOIDAL GALVA ST EXTRAFLEX MB-9x3000 CONAIRE D=630 | 0.333 | 254.03 | 84.59 |
| 3MCO909P013 | u | CODO GALVA 90º SEGMENTADO ST EXTRAFLEX MB-9 CONAIRE D=630 | 0.018 | 143.86 | 2.59 |
| 3MCO409P013 | u | CODO GALVA 45º SEGMENTADO ST EXTRAFLEX MB-9 CONAIRE D=630 | 0.043 | 64.33 | 2.77 |
| 3MTS909P013 | u | TE SIMPLE GALVA 90º SEGMENTADA ST EXTRAFLEX MB-9 CONAIRE D=630 | 0.009 | 197.25 | 1.78 |
| 3MRC09P065 | u | REDUCCION CONCENTRICA GALVA SEGMENTADO ST EXTRAFLEX MB-9 CONAIRE D=710/630 | 0.013 | 168.29 | 2.19 |
| CMEL013 | u | MANGUITO UNION GALVA SEGMENTADO JG VENT CONAIRE d=630 | 0.066 | 29.11 | 1.92 |
|  |  | Total |  |  | 95.84 |

**CCEFP09063025** Cond CONAIRE JG EXTRAFLEX MB-09 mm circular D=630 mm y 0,7 mm de espesor 25 pct fig simple pared helic
Precio: 97.15
Fabricación y suministro de conductos CONAIRE JG EXTRAFLEX MB de geometría circular, tipo simple pared helicoidal de acero galvanizado en caliente, calidad del acero DX51D+Z250/275, de 630 mm de diámetro y 0,7 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P013 | ml | TUBO HELICOIDAL GALVA ST EXTRAFLEX MB-9x3000 CONAIRE D=630 | 0.333 | 254.03 | 84.59 |
| 3MCO909P013 | u | CODO GALVA 90º SEGMENTADO ST EXTRAFLEX MB-9 CONAIRE D=630 | 0.018 | 143.86 | 2.59 |
| 3MCO409P013 | u | CODO GALVA 45º SEGMENTADO ST EXTRAFLEX MB-9 CONAIRE D=630 | 0.043 | 64.33 | 2.77 |
| 3MTS909P013 | u | TE SIMPLE GALVA 90º SEGMENTADA ST EXTRAFLEX MB-9 CONAIRE D=630 | 0.009 | 197.25 | 1.78 |
| 3MRC09P065 | u | REDUCCION CONCENTRICA GALVA SEGMENTADO ST EXTRAFLEX MB-9 CONAIRE D=710/630 | 0.013 | 168.29 | 2.19 |
| CMEL013 | u | MANGUITO UNION GALVA SEGMENTADO JG VENT CONAIRE d=630 | 0.111 | 29.11 | 3.23 |
|  |  | Total |  |  | 97.15 |

**CCEFP09063035** Cond CONAIRE JG EXTRAFLEX MB-09 mm circular D=630 mm y 0,7 mm de espesor 35 pct fig simple pared helic
Precio: 98.43
Fabricación y suministro de conductos CONAIRE JG EXTRAFLEX MB de geometría circular, tipo simple pared helicoidal de acero galvanizado en caliente, calidad del acero DX51D+Z250/275, de 630 mm de diámetro y 0,7 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P013 | ml | TUBO HELICOIDAL GALVA ST EXTRAFLEX MB-9x3000 CONAIRE D=630 | 0.333 | 254.03 | 84.59 |
| 3MCO909P013 | u | CODO GALVA 90º SEGMENTADO ST EXTRAFLEX MB-9 CONAIRE D=630 | 0.018 | 143.86 | 2.59 |
| 3MCO409P013 | u | CODO GALVA 45º SEGMENTADO ST EXTRAFLEX MB-9 CONAIRE D=630 | 0.043 | 64.33 | 2.77 |
| 3MTS909P013 | u | TE SIMPLE GALVA 90º SEGMENTADA ST EXTRAFLEX MB-9 CONAIRE D=630 | 0.009 | 197.25 | 1.78 |
| 3MRC09P065 | u | REDUCCION CONCENTRICA GALVA SEGMENTADO ST EXTRAFLEX MB-9 CONAIRE D=710/630 | 0.013 | 168.29 | 2.19 |
| CMEL013 | u | MANGUITO UNION GALVA SEGMENTADO JG VENT CONAIRE d=630 | 0.155 | 29.11 | 4.51 |
|  |  | Total |  |  | 98.43 |

**CCEFP09063045** Cond CONAIRE JG EXTRAFLEX MB-09 mm circular D=630 mm y 0,7 mm de espesor 45 pct fig simple pared helic
Precio: 99.71
Fabricación y suministro de conductos CONAIRE JG EXTRAFLEX MB de geometría circular, tipo simple pared helicoidal de acero galvanizado en caliente, calidad del acero DX51D+Z250/275, de 630 mm de diámetro y 0,7 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P013 | ml | TUBO HELICOIDAL GALVA ST EXTRAFLEX MB-9x3000 CONAIRE D=630 | 0.333 | 254.03 | 84.59 |
| 3MCO909P013 | u | CODO GALVA 90º SEGMENTADO ST EXTRAFLEX MB-9 CONAIRE D=630 | 0.018 | 143.86 | 2.59 |
| 3MCO409P013 | u | CODO GALVA 45º SEGMENTADO ST EXTRAFLEX MB-9 CONAIRE D=630 | 0.043 | 64.33 | 2.77 |
| 3MTS909P013 | u | TE SIMPLE GALVA 90º SEGMENTADA ST EXTRAFLEX MB-9 CONAIRE D=630 | 0.009 | 197.25 | 1.78 |
| 3MRC09P065 | u | REDUCCION CONCENTRICA GALVA SEGMENTADO ST EXTRAFLEX MB-9 CONAIRE D=710/630 | 0.013 | 168.29 | 2.19 |
| CMEL013 | u | MANGUITO UNION GALVA SEGMENTADO JG VENT CONAIRE d=630 | 0.199 | 29.11 | 5.79 |
|  |  | Total |  |  | 99.71 |

**CCEFP09063055** Cond CONAIRE JG EXTRAFLEX MB-09 mm circular D=630 mm y 0,7 mm de espesor 55 pct fig simple pared helic
Precio: 101.02
Fabricación y suministro de conductos CONAIRE JG EXTRAFLEX MB de geometría circular, tipo simple pared helicoidal de acero galvanizado en caliente, calidad del acero DX51D+Z250/275, de 630 mm de diámetro y 0,7 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P013 | ml | TUBO HELICOIDAL GALVA ST EXTRAFLEX MB-9x3000 CONAIRE D=630 | 0.333 | 254.03 | 84.59 |
| 3MCO909P013 | u | CODO GALVA 90º SEGMENTADO ST EXTRAFLEX MB-9 CONAIRE D=630 | 0.018 | 143.86 | 2.59 |
| 3MCO409P013 | u | CODO GALVA 45º SEGMENTADO ST EXTRAFLEX MB-9 CONAIRE D=630 | 0.043 | 64.33 | 2.77 |
| 3MTS909P013 | u | TE SIMPLE GALVA 90º SEGMENTADA ST EXTRAFLEX MB-9 CONAIRE D=630 | 0.009 | 197.25 | 1.78 |
| 3MRC09P065 | u | REDUCCION CONCENTRICA GALVA SEGMENTADO ST EXTRAFLEX MB-9 CONAIRE D=710/630 | 0.013 | 168.29 | 2.19 |
| CMEL013 | u | MANGUITO UNION GALVA SEGMENTADO JG VENT CONAIRE d=630 | 0.244 | 29.11 | 7.10 |
|  |  | Total |  |  | 101.02 |

###### XTRFLXP9710 EXTRAFLEX MB-09 D=710 mm

**CCEFP09071015** Cond CONAIRE JG EXTRAFLEX MB-09 mm circular D=710 mm y 0,8 mm de espesor 15 pct fig simple pared helic
Precio: 107.19
Fabricación y suministro de conductos CONAIRE JG EXTRAFLEX MB de geometría circular, tipo simple pared helicoidal de acero galvanizado en caliente, calidad del acero DX51D+Z250/275, de 710 mm de diámetro y 0,8 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P014 | ml | TUBO HELICOIDAL GALVA ST EXTRAFLEX MB-9x3000 CONAIRE D=710 | 0.333 | 283.94 | 94.55 |
| 3MCO909P014 | u | CODO GALVA 90º SEGMENTADO ST EXTRAFLEX MB-9 CONAIRE D=710 | 0.018 | 147.21 | 2.65 |
| 3MCO409P014 | u | CODO GALVA 45º SEGMENTADO ST EXTRAFLEX MB-9 CONAIRE D=710 | 0.043 | 66.72 | 2.87 |
| 3MTS909P014 | u | TE SIMPLE GALVA 90º SEGMENTADA ST EXTRAFLEX MB-9 CONAIRE D=710 | 0.009 | 245.56 | 2.21 |
| 3MRC09P074 | u | REDUCCION CONCENTRICA GALVA SEGMENTADO ST EXTRAFLEX MB-9 CONAIRE D=800/710 | 0.013 | 211.01 | 2.74 |
| CMEL014 | u | MANGUITO UNION GALVA SEGMENTADO JG VENT CONAIRE d=710 | 0.066 | 32.82 | 2.17 |
|  |  | Total |  |  | 107.19 |

**CCEFP09071025** Cond CONAIRE JG EXTRAFLEX MB-09 mm circular D=710 mm y 0,8 mm de espesor 25 pct fig simple pared helic
Precio: 108.66
Fabricación y suministro de conductos CONAIRE JG EXTRAFLEX MB de geometría circular, tipo simple pared helicoidal de acero galvanizado en caliente, calidad del acero DX51D+Z250/275, de 710 mm de diámetro y 0,8 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P014 | ml | TUBO HELICOIDAL GALVA ST EXTRAFLEX MB-9x3000 CONAIRE D=710 | 0.333 | 283.94 | 94.55 |
| 3MCO909P014 | u | CODO GALVA 90º SEGMENTADO ST EXTRAFLEX MB-9 CONAIRE D=710 | 0.018 | 147.21 | 2.65 |
| 3MCO409P014 | u | CODO GALVA 45º SEGMENTADO ST EXTRAFLEX MB-9 CONAIRE D=710 | 0.043 | 66.72 | 2.87 |
| 3MTS909P014 | u | TE SIMPLE GALVA 90º SEGMENTADA ST EXTRAFLEX MB-9 CONAIRE D=710 | 0.009 | 245.56 | 2.21 |
| 3MRC09P074 | u | REDUCCION CONCENTRICA GALVA SEGMENTADO ST EXTRAFLEX MB-9 CONAIRE D=800/710 | 0.013 | 211.01 | 2.74 |
| CMEL014 | u | MANGUITO UNION GALVA SEGMENTADO JG VENT CONAIRE d=710 | 0.111 | 32.82 | 3.64 |
|  |  | Total |  |  | 108.66 |

**CCEFP09071035** Cond CONAIRE JG EXTRAFLEX MB-09 mm circular D=710 mm y 0,8 mm de espesor 35 pct fig simple pared helic
Precio: 110.11
Fabricación y suministro de conductos CONAIRE JG EXTRAFLEX MB de geometría circular, tipo simple pared helicoidal de acero galvanizado en caliente, calidad del acero DX51D+Z250/275, de 710 mm de diámetro y 0,8 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P014 | ml | TUBO HELICOIDAL GALVA ST EXTRAFLEX MB-9x3000 CONAIRE D=710 | 0.333 | 283.94 | 94.55 |
| 3MCO909P014 | u | CODO GALVA 90º SEGMENTADO ST EXTRAFLEX MB-9 CONAIRE D=710 | 0.018 | 147.21 | 2.65 |
| 3MCO409P014 | u | CODO GALVA 45º SEGMENTADO ST EXTRAFLEX MB-9 CONAIRE D=710 | 0.043 | 66.72 | 2.87 |
| 3MTS909P014 | u | TE SIMPLE GALVA 90º SEGMENTADA ST EXTRAFLEX MB-9 CONAIRE D=710 | 0.009 | 245.56 | 2.21 |
| 3MRC09P074 | u | REDUCCION CONCENTRICA GALVA SEGMENTADO ST EXTRAFLEX MB-9 CONAIRE D=800/710 | 0.013 | 211.01 | 2.74 |
| CMEL014 | u | MANGUITO UNION GALVA SEGMENTADO JG VENT CONAIRE d=710 | 0.155 | 32.82 | 5.09 |
|  |  | Total |  |  | 110.11 |

**CCEFP09071045** Cond CONAIRE JG EXTRAFLEX MB-09 mm circular D=710 mm y 0,8 mm de espesor 45 pct fig simple pared helic
Precio: 111.55
Fabricación y suministro de conductos CONAIRE JG EXTRAFLEX MB de geometría circular, tipo simple pared helicoidal de acero galvanizado en caliente, calidad del acero DX51D+Z250/275, de 710 mm de diámetro y 0,8 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P014 | ml | TUBO HELICOIDAL GALVA ST EXTRAFLEX MB-9x3000 CONAIRE D=710 | 0.333 | 283.94 | 94.55 |
| 3MCO909P014 | u | CODO GALVA 90º SEGMENTADO ST EXTRAFLEX MB-9 CONAIRE D=710 | 0.018 | 147.21 | 2.65 |
| 3MCO409P014 | u | CODO GALVA 45º SEGMENTADO ST EXTRAFLEX MB-9 CONAIRE D=710 | 0.043 | 66.72 | 2.87 |
| 3MTS909P014 | u | TE SIMPLE GALVA 90º SEGMENTADA ST EXTRAFLEX MB-9 CONAIRE D=710 | 0.009 | 245.56 | 2.21 |
| 3MRC09P074 | u | REDUCCION CONCENTRICA GALVA SEGMENTADO ST EXTRAFLEX MB-9 CONAIRE D=800/710 | 0.013 | 211.01 | 2.74 |
| CMEL014 | u | MANGUITO UNION GALVA SEGMENTADO JG VENT CONAIRE d=710 | 0.199 | 32.82 | 6.53 |
|  |  | Total |  |  | 111.55 |

**CCEFP09071055** Cond CONAIRE JG EXTRAFLEX MB-09 mm circular D=710 mm y 0,8 mm de espesor 55 pct fig simple pared helic
Precio: 113.03
Fabricación y suministro de conductos CONAIRE JG EXTRAFLEX MB de geometría circular, tipo simple pared helicoidal de acero galvanizado en caliente, calidad del acero DX51D+Z250/275, de 710 mm de diámetro y 0,8 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P014 | ml | TUBO HELICOIDAL GALVA ST EXTRAFLEX MB-9x3000 CONAIRE D=710 | 0.333 | 283.94 | 94.55 |
| 3MCO909P014 | u | CODO GALVA 90º SEGMENTADO ST EXTRAFLEX MB-9 CONAIRE D=710 | 0.018 | 147.21 | 2.65 |
| 3MCO409P014 | u | CODO GALVA 45º SEGMENTADO ST EXTRAFLEX MB-9 CONAIRE D=710 | 0.043 | 66.72 | 2.87 |
| 3MTS909P014 | u | TE SIMPLE GALVA 90º SEGMENTADA ST EXTRAFLEX MB-9 CONAIRE D=710 | 0.009 | 245.56 | 2.21 |
| 3MRC09P074 | u | REDUCCION CONCENTRICA GALVA SEGMENTADO ST EXTRAFLEX MB-9 CONAIRE D=800/710 | 0.013 | 211.01 | 2.74 |
| CMEL014 | u | MANGUITO UNION GALVA SEGMENTADO JG VENT CONAIRE d=710 | 0.244 | 32.82 | 8.01 |
|  |  | Total |  |  | 113.03 |

###### XTRFLXP9800 EXTRAFLEX MB-09 D=800 mm

**CCEFP09080015** Cond CONAIRE JG EXTRAFLEX MB-09 mm circular D=800 mm y 0,8 mm de espesor 15 pct fig simple pared helic
Precio: 131.47
Fabricación y suministro de conductos CONAIRE JG EXTRAFLEX MB de geometría circular, tipo simple pared helicoidal de acero galvanizado en caliente, calidad del acero DX51D+Z250/275, de 800 mm de diámetro y 0,8 mm de espesor según norma XP E 51- 620, incorpora en su cara exterior un aislamiento térmico de espuma elastómera de 09 mm de espesor de celda cerrada con protección anti microbiana MICROBAN® para un alto nivel de protección contra microbios, mohos y humedad, adesivada por una de sus caras, incluye parte proporcional estimada (15%) de accesorios circulares con sistema de unión por simple encaje fabricados con junta de goma encastadas en las bocas de conexión, que le confiere estanqueidad al aire CLASE D. Se suministra en tramos 1,50 m y 3 m. Incluye certificado de fabricación y estanquidad al aire del sistema.

| Código | Ud | Descripción | Rendimiento | Precio | Importe |
|---|---|---|---|---|---|
| 3MMR3009P015 | ml | TUBO HELICOIDAL GALVA ST EXTRAFLEX MB-9x3000 CONAIRE D=800 | 0.333 | 354.63 | 118.09 |
| 3MCO909P015 | u | CODO GALVA 90º SEGMENTADO ST EXTRAFLEX MB-9 CONAIRE D=800 | 0.018 | 138.78 | 2.50 |
| 3MCO409P015 | u | CODO GALVA 45º SEGMENTADO ST EXTRAFLEX MB-9 CONAIRE D=800 | 0.043 | 66 | 2.84 |
| 3MTS909P015 | u | TE SIMPLE GALVA 90º SEGMENTADA ST EXTRAFLEX MB-9 CONAIRE D=800 | 0.009 | 324.93 | 2.92 |
| 3MRC09P074 | u | REDUCCION CONCENTRICA GALVA SEGMENTADO ST EXTRAFLEX MB-9 CONAIRE D=800/710 | 0.013 | 211.01 | 2.74 |
| CMEL015 | u | MANGUITO UNION GALVA SEGMENTADO JG VENT CONAIRE d=800 | 0.066 | 36.06 | 2.38 |
|  |  | Total |  |  | 131.47 |

**CCEFP09080025** Cond CONAIRE JG EXTRAFLEX MB-09 mm circular D=800 mm y 0,8 mm de espesor 25 pct fig simple pared helic
Precio: 133.09
Fabricación y suministro de conductos CONAIRE JG EXTRAFLEX MB de geometría circular, tipo simple pared helicoidal de acero galvanizado en caliente, calidad del acero DX51D+Z250/275, de 800 mm de diámetro y 0,8 mm de espesor según norma XP E 51- 620, incorpora en su cara exterior un aislamiento térmico de espuma elastómera de 09 mm de espesor de celda cerrada con protección anti microbiana MICROBAN® para un alto nivel de protección contra microbios, mohos y humedad, adesivada por una de sus caras, incluye parte proporcional estimada (25%) de accesorios circulares con sistema de unión por simple encaje fabricados con junta de goma encastadas en las bocas de conexión, que le confiere estanqueidad al aire CLASE D. Se suministra en tramos 1,50 m y 3 m. Incluye certificado de fabricación y estanquidad al aire del sistema.

| Código | Ud | Descripción | Rendimiento | Precio | Importe |
|---|---|---|---|---|---|
| 3MMR3009P015 | ml | TUBO HELICOIDAL GALVA ST EXTRAFLEX MB-9x3000 CONAIRE D=800 | 0.333 | 354.63 | 118.09 |
| 3MCO909P015 | u | CODO GALVA 90º SEGMENTADO ST EXTRAFLEX MB-9 CONAIRE D=800 | 0.018 | 138.78 | 2.50 |
| 3MCO409P015 | u | CODO GALVA 45º SEGMENTADO ST EXTRAFLEX MB-9 CONAIRE D=800 | 0.043 | 66 | 2.84 |
| 3MTS909P015 | u | TE SIMPLE GALVA 90º SEGMENTADA ST EXTRAFLEX MB-9 CONAIRE D=800 | 0.009 | 324.93 | 2.92 |
| 3MRC09P074 | u | REDUCCION CONCENTRICA GALVA SEGMENTADO ST EXTRAFLEX MB-9 CONAIRE D=800/710 | 0.013 | 211.01 | 2.74 |
| CMEL015 | u | MANGUITO UNION GALVA SEGMENTADO JG VENT CONAIRE d=800 | 0.111 | 36.06 | 4.00 |
|  |  | Total |  |  | 133.09 |

**CCEFP09080035** Cond CONAIRE JG EXTRAFLEX MB-09 mm circular D=800 mm y 0,8 mm de espesor 35 pct fig simple pared helic
Precio: 134.68
Fabricación y suministro de conductos CONAIRE JG EXTRAFLEX MB de geometría circular, tipo simple pared helicoidal de acero galvanizado en caliente, calidad del acero DX51D+Z250/275, de 800 mm de diámetro y 0,8 mm de espesor según norma XP E 51- 620, incorpora en su cara exterior un aislamiento térmico de espuma elastómera de 09 mm de espesor de celda cerrada con protección anti microbiana MICROBAN® para un alto nivel de protección contra microbios, mohos y humedad, adesivada por una de sus caras, incluye parte proporcional estimada (35%) de accesorios circulares con sistema de unión por simple encaje fabricados con junta de goma encastadas en las bocas de conexión, que le confiere estanqueidad al aire CLASE D. Se suministra en tramos 1,50 m y 3 m. Incluye certificado de fabricación y estanquidad al aire del sistema.

| Código | Ud | Descripción | Rendimiento | Precio | Importe |
|---|---|---|---|---|---|
| 3MMR3009P015 | ml | TUBO HELICOIDAL GALVA ST EXTRAFLEX MB-9x3000 CONAIRE D=800 | 0.333 | 354.63 | 118.09 |
| 3MCO909P015 | u | CODO GALVA 90º SEGMENTADO ST EXTRAFLEX MB-9 CONAIRE D=800 | 0.018 | 138.78 | 2.50 |
| 3MCO409P015 | u | CODO GALVA 45º SEGMENTADO ST EXTRAFLEX MB-9 CONAIRE D=800 | 0.043 | 66 | 2.84 |
| 3MTS909P015 | u | TE SIMPLE GALVA 90º SEGMENTADA ST EXTRAFLEX MB-9 CONAIRE D=800 | 0.009 | 324.93 | 2.92 |
| 3MRC09P074 | u | REDUCCION CONCENTRICA GALVA SEGMENTADO ST EXTRAFLEX MB-9 CONAIRE D=800/710 | 0.013 | 211.01 | 2.74 |
| CMEL015 | u | MANGUITO UNION GALVA SEGMENTADO JG VENT CONAIRE d=800 | 0.155 | 36.06 | 5.59 |
|  |  | Total |  |  | 134.68 |

**CCEFP09080045** Cond CONAIRE JG EXTRAFLEX MB-09 mm circular D=800 mm y 0,8 mm de espesor 45 pct fig simple pared helic
Precio: 136.27
Fabricación y suministro de conductos CONAIRE JG EXTRAFLEX MB de geometría circular, tipo simple pared helicoidal de acero galvanizado en caliente, calidad del acero DX51D+Z250/275, de 800 mm de diámetro y 0,8 mm de espesor según norma XP E 51- 620, incorpora en su cara exterior un aislamiento térmico de espuma elastómera de 09 mm de espesor de celda cerrada con protección anti microbiana MICROBAN® para un alto nivel de protección contra microbios, mohos y humedad, adesivada por una de sus caras, incluye parte proporcional estimada (45%) de accesorios circulares con sistema de unión por simple encaje fabricados con junta de goma encastadas en las bocas de conexión, que le confiere estanqueidad al aire CLASE D. Se suministra en tramos 1,50 m y 3 m. Incluye certificado de fabricación y estanquidad al aire del sistema.

| Código | Ud | Descripción | Rendimiento | Precio | Importe |
|---|---|---|---|---|---|
| 3MMR3009P015 | ml | TUBO HELICOIDAL GALVA ST EXTRAFLEX MB-9x3000 CONAIRE D=800 | 0.333 | 354.63 | 118.09 |
| 3MCO909P015 | u | CODO GALVA 90º SEGMENTADO ST EXTRAFLEX MB-9 CONAIRE D=800 | 0.018 | 138.78 | 2.50 |
| 3MCO409P015 | u | CODO GALVA 45º SEGMENTADO ST EXTRAFLEX MB-9 CONAIRE D=800 | 0.043 | 66 | 2.84 |
| 3MTS909P015 | u | TE SIMPLE GALVA 90º SEGMENTADA ST EXTRAFLEX MB-9 CONAIRE D=800 | 0.009 | 324.93 | 2.92 |
| 3MRC09P074 | u | REDUCCION CONCENTRICA GALVA SEGMENTADO ST EXTRAFLEX MB-9 CONAIRE D=800/710 | 0.013 | 211.01 | 2.74 |
| CMEL015 | u | MANGUITO UNION GALVA SEGMENTADO JG VENT CONAIRE d=800 | 0.199 | 36.06 | 7.18 |
|  |  | Total |  |  | 136.27 |

**CCEFP09080055** Cond CONAIRE JG EXTRAFLEX MB-09 mm circular D=800 mm y 0,8 mm de espesor 55 pct fig simple pared helic
Precio: 137.89
Fabricación y suministro de conductos CONAIRE JG EXTRAFLEX MB de geometría circular, tipo simple pared helicoidal de acero galvanizado en caliente, calidad del acero DX51D+Z250/275, de 800 mm de diámetro y 0,8 mm de espesor según norma XP E 51- 620, incorpora en su cara exterior un aislamiento térmico de espuma elastómera de 09 mm de espesor de celda cerrada con protección anti microbiana MICROBAN® para un alto nivel de protección contra microbios, mohos y humedad, adesivada por una de sus caras, incluye parte proporcional estimada (55%) de accesorios circulares con sistema de unión por simple encaje fabricados con junta de goma encastadas en las bocas de conexión, que le confiere estanqueidad al aire CLASE D. Se suministra en tramos 1,50 m y 3 m. Incluye certificado de fabricación y estanquidad al aire del sistema.

| Código | Ud | Descripción | Rendimiento | Precio | Importe |
|---|---|---|---|---|---|
| 3MMR3009P015 | ml | TUBO HELICOIDAL GALVA ST EXTRAFLEX MB-9x3000 CONAIRE D=800 | 0.333 | 354.63 | 118.09 |
| 3MCO909P015 | u | CODO GALVA 90º SEGMENTADO ST EXTRAFLEX MB-9 CONAIRE D=800 | 0.018 | 138.78 | 2.50 |
| 3MCO409P015 | u | CODO GALVA 45º SEGMENTADO ST EXTRAFLEX MB-9 CONAIRE D=800 | 0.043 | 66 | 2.84 |
| 3MTS909P015 | u | TE SIMPLE GALVA 90º SEGMENTADA ST EXTRAFLEX MB-9 CONAIRE D=800 | 0.009 | 324.93 | 2.92 |
| 3MRC09P074 | u | REDUCCION CONCENTRICA GALVA SEGMENTADO ST EXTRAFLEX MB-9 CONAIRE D=800/710 | 0.013 | 211.01 | 2.74 |
| CMEL015 | u | MANGUITO UNION GALVA SEGMENTADO JG VENT CONAIRE d=800 | 0.244 | 36.06 | 8.80 |
|  |  | Total |  |  | 137.89 |

###### EXTRAFLEXP13 Espesor 13 mm

###### XTRFLXP13100 EXTRAFLEX MB-13 D=100 mm

**CCEFP013010015** Cond CONAIRE JG EXTRAFLEX MB-13 mm circular D=100 mm y 0,5 mm de espesor 15 pct fig simple pared helic
Precio: 19.12
Fabricación y suministro de conductos CONAIRE JG EXTRAFLEX MB de geometría circular, tipo simple pared helicoidal de acero galvanizado en caliente, calidad del acero DX51D+Z250/275, de 100 mm de diámetro y 0,5 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P001 | ml | TUBO HELICOIDAL GALVA ST EXTRAFLEX MB-13x3000 CONAIRE D=100 | 0.333 | 50.89 | 16.95 |
| 3MCO912P001 | u | CODO GALVA 90º SEGMENTADO ST EXTRAFLEX MB-13 CONAIRE D=100 | 0.018 | 20.13 | 0.36 |
| 3MCO412P001 | u | CODO GALVA 45º SEGMENTADO ST EXTRAFLEX MB-13 CONAIRE D=100 | 0.043 | 15.71 | 0.68 |
| 3MTS912P001 | u | TE SIMPLE GALVA 90º SEGMENTADA ST EXTRAFLEX MB-13 CONAIRE D=100 | 0.009 | 20.5 | 0.18 |
| 3MRC12P001 | u | REDUCCION CONCENTRICA GALVA SEGMENTADO ST EXTRAFLEX MB-13 CONAIRE D=125/100 | 0.013 | 25.36 | 0.33 |
| CMEL002 | u | MANGUITO UNION GALVA SEGMENTADO JG VENT CONAIRE d=125 | 0.066 | 9.42 | 0.62 |
|  |  | Total |  |  | 19.12 |

**CCEFP013010025** Cond CONAIRE JG EXTRAFLEX MB-13 mm circular D=100 mm y 0,5 mm de espesor 25 pct fig simple pared helic
Precio: 20.61
Fabricación y suministro de conductos CONAIRE JG EXTRAFLEX MB de geometría circular, tipo simple pared helicoidal de acero galvanizado en caliente, calidad del acero DX51D+Z250/275, de 100 mm de diámetro y 0,5 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P001 | ml | TUBO HELICOIDAL GALVA ST EXTRAFLEX MB-13x3000 CONAIRE D=100 | 0.333 | 50.89 | 16.95 |
| 3MCO912P001 | u | CODO GALVA 90º SEGMENTADO ST EXTRAFLEX MB-13 CONAIRE D=100 | 0.03 | 20.13 | 0.60 |
| 3MCO412P001 | u | CODO GALVA 45º SEGMENTADO ST EXTRAFLEX MB-13 CONAIRE D=100 | 0.071 | 15.71 | 1.12 |
| 3MTS912P001 | u | TE SIMPLE GALVA 90º SEGMENTADA ST EXTRAFLEX MB-13 CONAIRE D=100 | 0.016 | 20.5 | 0.33 |
| 3MRC12P001 | u | REDUCCION CONCENTRICA GALVA SEGMENTADO ST EXTRAFLEX MB-13 CONAIRE D=125/100 | 0.022 | 25.36 | 0.56 |
| CMEL002 | u | MANGUITO UNION GALVA SEGMENTADO JG VENT CONAIRE d=125 | 0.111 | 9.42 | 1.05 |
|  |  | Total |  |  | 20.61 |

**CCEFP013010035** Cond CONAIRE JG EXTRAFLEX MB-13 mm circular D=100 mm y 0,5 mm de espesor 35 pct fig simple pared helic
Precio: 22.07
Fabricación y suministro de conductos CONAIRE JG EXTRAFLEX MB de geometría circular, tipo simple pared helicoidal de acero galvanizado en caliente, calidad del acero DX51D+Z250/275, de 100 mm de diámetro y 0,5 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P001 | ml | TUBO HELICOIDAL GALVA ST EXTRAFLEX MB-13x3000 CONAIRE D=100 | 0.333 | 50.89 | 16.95 |
| 3MCO912P001 | u | CODO GALVA 90º SEGMENTADO ST EXTRAFLEX MB-13 CONAIRE D=100 | 0.042 | 20.13 | 0.85 |
| 3MCO412P001 | u | CODO GALVA 45º SEGMENTADO ST EXTRAFLEX MB-13 CONAIRE D=100 | 0.1 | 15.71 | 1.57 |
| 3MTS912P001 | u | TE SIMPLE GALVA 90º SEGMENTADA ST EXTRAFLEX MB-13 CONAIRE D=100 | 0.022 | 20.5 | 0.45 |
| 3MRC12P001 | u | REDUCCION CONCENTRICA GALVA SEGMENTADO ST EXTRAFLEX MB-13 CONAIRE D=125/100 | 0.031 | 25.36 | 0.79 |
| CMEL002 | u | MANGUITO UNION GALVA SEGMENTADO JG VENT CONAIRE d=125 | 0.155 | 9.42 | 1.46 |
|  |  | Total |  |  | 22.07 |

**CCEFP013010045** Cond CONAIRE JG EXTRAFLEX MB-13 mm circular D=100 mm y 0,5 mm de espesor 45 pct fig simple pared helic
Precio: 23.5
Fabricación y suministro de conductos CONAIRE JG EXTRAFLEX MB de geometría circular, tipo simple pared helicoidal de acero galvanizado en caliente, calidad del acero DX51D+Z250/275, de 100 mm de diámetro y 0,5 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P001 | ml | TUBO HELICOIDAL GALVA ST EXTRAFLEX MB-13x3000 CONAIRE D=100 | 0.333 | 50.89 | 16.95 |
| 3MCO912P001 | u | CODO GALVA 90º SEGMENTADO ST EXTRAFLEX MB-13 CONAIRE D=100 | 0.054 | 20.13 | 1.09 |
| 3MCO412P001 | u | CODO GALVA 45º SEGMENTADO ST EXTRAFLEX MB-13 CONAIRE D=100 | 0.129 | 15.71 | 2.03 |
| 3MTS912P001 | u | TE SIMPLE GALVA 90º SEGMENTADA ST EXTRAFLEX MB-13 CONAIRE D=100 | 0.028 | 20.5 | 0.57 |
| 3MRC12P001 | u | REDUCCION CONCENTRICA GALVA SEGMENTADO ST EXTRAFLEX MB-13 CONAIRE D=125/100 | 0.039 | 25.36 | 0.99 |
| CMEL002 | u | MANGUITO UNION GALVA SEGMENTADO JG VENT CONAIRE d=125 | 0.199 | 9.42 | 1.87 |
|  |  | Total |  |  | 23.5 |

**CCEFP013010055** Cond CONAIRE JG EXTRAFLEX MB-13 mm circular D=100 mm y 0,5 mm de espesor 55 pct fig simple pared helic
Precio: 24.99
Fabricación y suministro de conductos CONAIRE JG EXTRAFLEX MB de geometría circular, tipo simple pared helicoidal de acero galvanizado en caliente, calidad del acero DX51D+Z250/275, de 100 mm de diámetro y 0,5 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P001 | ml | TUBO HELICOIDAL GALVA ST EXTRAFLEX MB-13x3000 CONAIRE D=100 | 0.333 | 50.89 | 16.95 |
| 3MCO912P001 | u | CODO GALVA 90º SEGMENTADO ST EXTRAFLEX MB-13 CONAIRE D=100 | 0.066 | 20.13 | 1.33 |
| 3MCO412P001 | u | CODO GALVA 45º SEGMENTADO ST EXTRAFLEX MB-13 CONAIRE D=100 | 0.157 | 15.71 | 2.47 |
| 3MTS912P001 | u | TE SIMPLE GALVA 90º SEGMENTADA ST EXTRAFLEX MB-13 CONAIRE D=100 | 0.035 | 20.5 | 0.72 |
| 3MRC12P001 | u | REDUCCION CONCENTRICA GALVA SEGMENTADO ST EXTRAFLEX MB-13 CONAIRE D=125/100 | 0.048 | 25.36 | 1.22 |
| CMEL002 | u | MANGUITO UNION GALVA SEGMENTADO JG VENT CONAIRE d=125 | 0.244 | 9.42 | 2.30 |
|  |  | Total |  |  | 24.99 |

###### XTRFLXP13125 EXTRAFLEX MB-13 D=125 mm

**CCEFP013012515** Cond CONAIRE JG EXTRAFLEX MB-13 mm circular D=125 mm y 0,5 mm de espesor 15 pct fig simple pared helic
Precio: 22.26
Fabricación y suministro de conductos CONAIRE JG EXTRAFLEX MB de geometría circular, tipo simple pared helicoidal de acero galvanizado en caliente, calidad del acero DX51D+Z250/275, de 125 mm de diámetro y 0,5 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P002 | ml | TUBO HELICOIDAL GALVA ST EXTRAFLEX MB-13x3000 CONAIRE D=125 | 0.333 | 59.84 | 19.93 |
| 3MCO912P002 | u | CODO GALVA 90º SEGMENTADO ST EXTRAFLEX MB-13 CONAIRE D=125 | 0.018 | 22.8 | 0.41 |
| 3MCO412P002 | u | CODO GALVA 45º SEGMENTADO ST EXTRAFLEX MB-13 CONAIRE D=125 | 0.043 | 16.53 | 0.71 |
| 3MTS912P002 | u | TE SIMPLE GALVA 90º SEGMENTADA ST EXTRAFLEX MB-13 CONAIRE D=125 | 0.009 | 21.66 | 0.19 |
| 3MRC12P003 | u | REDUCCION CONCENTRICA GALVA SEGMENTADO ST EXTRAFLEX MB-13 CONAIRE D=150/125 | 0.013 | 30.7 | 0.40 |
| CMEL002 | u | MANGUITO UNION GALVA SEGMENTADO JG VENT CONAIRE d=125 | 0.066 | 9.42 | 0.62 |
|  |  | Total |  |  | 22.26 |

**CCEFP013012525** Cond CONAIRE JG EXTRAFLEX MB-13 mm circular D=125 mm y 0,5 mm de espesor 25 pct fig simple pared helic
Precio: 23.86
Fabricación y suministro de conductos CONAIRE JG EXTRAFLEX MB de geometría circular, tipo simple pared helicoidal de acero galvanizado en caliente, calidad del acero DX51D+Z250/275, de 125 mm de diámetro y 0,5 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P002 | ml | TUBO HELICOIDAL GALVA ST EXTRAFLEX MB-13x3000 CONAIRE D=125 | 0.333 | 59.84 | 19.93 |
| 3MCO912P002 | u | CODO GALVA 90º SEGMENTADO ST EXTRAFLEX MB-13 CONAIRE D=125 | 0.03 | 22.8 | 0.68 |
| 3MCO412P002 | u | CODO GALVA 45º SEGMENTADO ST EXTRAFLEX MB-13 CONAIRE D=125 | 0.071 | 16.53 | 1.17 |
| 3MTS912P002 | u | TE SIMPLE GALVA 90º SEGMENTADA ST EXTRAFLEX MB-13 CONAIRE D=125 | 0.016 | 21.66 | 0.35 |
| 3MRC12P003 | u | REDUCCION CONCENTRICA GALVA SEGMENTADO ST EXTRAFLEX MB-13 CONAIRE D=150/125 | 0.022 | 30.7 | 0.68 |
| CMEL002 | u | MANGUITO UNION GALVA SEGMENTADO JG VENT CONAIRE d=125 | 0.111 | 9.42 | 1.05 |
|  |  | Total |  |  | 23.86 |

**CCEFP013012535** Cond CONAIRE JG EXTRAFLEX MB-13 mm circular D=125 mm y 0,5 mm de espesor 35 pct fig simple pared helic
Precio: 25.43
Fabricación y suministro de conductos CONAIRE JG EXTRAFLEX MB de geometría circular, tipo simple pared helicoidal de acero galvanizado en caliente, calidad del acero DX51D+Z250/275, de 125 mm de diámetro y 0,5 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P002 | ml | TUBO HELICOIDAL GALVA ST EXTRAFLEX MB-13x3000 CONAIRE D=125 | 0.333 | 59.84 | 19.93 |
| 3MCO912P002 | u | CODO GALVA 90º SEGMENTADO ST EXTRAFLEX MB-13 CONAIRE D=125 | 0.042 | 22.8 | 0.96 |
| 3MCO412P002 | u | CODO GALVA 45º SEGMENTADO ST EXTRAFLEX MB-13 CONAIRE D=125 | 0.1 | 16.53 | 1.65 |
| 3MTS912P002 | u | TE SIMPLE GALVA 90º SEGMENTADA ST EXTRAFLEX MB-13 CONAIRE D=125 | 0.022 | 21.66 | 0.48 |
| 3MRC12P003 | u | REDUCCION CONCENTRICA GALVA SEGMENTADO ST EXTRAFLEX MB-13 CONAIRE D=150/125 | 0.031 | 30.7 | 0.95 |
| CMEL002 | u | MANGUITO UNION GALVA SEGMENTADO JG VENT CONAIRE d=125 | 0.155 | 9.42 | 1.46 |
|  |  | Total |  |  | 25.43 |

**CCEFP013012545** Cond CONAIRE JG EXTRAFLEX MB-13 mm circular D=125 mm y 0,5 mm de espesor 45 pct fig simple pared helic
Precio: 26.97
Fabricación y suministro de conductos CONAIRE JG EXTRAFLEX MB de geometría circular, tipo simple pared helicoidal de acero galvanizado en caliente, calidad del acero DX51D+Z250/275, de 125 mm de diámetro y 0,5 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P002 | ml | TUBO HELICOIDAL GALVA ST EXTRAFLEX MB-13x3000 CONAIRE D=125 | 0.333 | 59.84 | 19.93 |
| 3MCO912P002 | u | CODO GALVA 90º SEGMENTADO ST EXTRAFLEX MB-13 CONAIRE D=125 | 0.054 | 22.8 | 1.23 |
| 3MCO412P002 | u | CODO GALVA 45º SEGMENTADO ST EXTRAFLEX MB-13 CONAIRE D=125 | 0.129 | 16.53 | 2.13 |
| 3MTS912P002 | u | TE SIMPLE GALVA 90º SEGMENTADA ST EXTRAFLEX MB-13 CONAIRE D=125 | 0.028 | 21.66 | 0.61 |
| 3MRC12P003 | u | REDUCCION CONCENTRICA GALVA SEGMENTADO ST EXTRAFLEX MB-13 CONAIRE D=150/125 | 0.039 | 30.7 | 1.20 |
| CMEL002 | u | MANGUITO UNION GALVA SEGMENTADO JG VENT CONAIRE d=125 | 0.199 | 9.42 | 1.87 |
|  |  | Total |  |  | 26.97 |

**CCEFP013012555** Cond CONAIRE JG EXTRAFLEX MB-13 mm circular D=125 mm y 0,5 mm de espesor 55 pct fig simple pared helic
Precio: 28.56
Fabricación y suministro de conductos CONAIRE JG EXTRAFLEX MB de geometría circular, tipo simple pared helicoidal de acero galvanizado en caliente, calidad del acero DX51D+Z250/275, de 125 mm de diámetro y 0,5 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P002 | ml | TUBO HELICOIDAL GALVA ST EXTRAFLEX MB-13x3000 CONAIRE D=125 | 0.333 | 59.84 | 19.93 |
| 3MCO912P002 | u | CODO GALVA 90º SEGMENTADO ST EXTRAFLEX MB-13 CONAIRE D=125 | 0.066 | 22.8 | 1.50 |
| 3MCO412P002 | u | CODO GALVA 45º SEGMENTADO ST EXTRAFLEX MB-13 CONAIRE D=125 | 0.157 | 16.53 | 2.60 |
| 3MTS912P002 | u | TE SIMPLE GALVA 90º SEGMENTADA ST EXTRAFLEX MB-13 CONAIRE D=125 | 0.035 | 21.66 | 0.76 |
| 3MRC12P003 | u | REDUCCION CONCENTRICA GALVA SEGMENTADO ST EXTRAFLEX MB-13 CONAIRE D=150/125 | 0.048 | 30.7 | 1.47 |
| CMEL002 | u | MANGUITO UNION GALVA SEGMENTADO JG VENT CONAIRE d=125 | 0.244 | 9.42 | 2.30 |
|  |  | Total |  |  | 28.56 |

###### XTRFLXP13150 EXTRAFLEX MB-13 D=150 mm

**CCEFP013015015** Cond CONAIRE JG EXTRAFLEX MB-13 mm circular D=150 mm y 0,5 mm de espesor 15 pct fig simple pared helic
Precio: 25.88
Fabricación y suministro de conductos CONAIRE JG EXTRAFLEX MB de geometría circular, tipo simple pared helicoidal de acero galvanizado en caliente, calidad del acero DX51D+Z250/275, de 150 mm de diámetro y 0,5 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P003 | ml | TUBO HELICOIDAL GALVA ST EXTRAFLEX MB-13x3000 CONAIRE D=150 | 0.333 | 69.78 | 23.24 |
| 3MCO912P003 | u | CODO GALVA 90º SEGMENTADO ST EXTRAFLEX MB-13 CONAIRE D=150 | 0.018 | 27.33 | 0.49 |
| 3MCO412P003 | u | CODO GALVA 45º SEGMENTADO ST EXTRAFLEX MB-13 CONAIRE D=150 | 0.043 | 18.69 | 0.80 |
| 3MTS912P003 | u | TE SIMPLE GALVA 90º SEGMENTADA ST EXTRAFLEX MB-13 CONAIRE D=150 | 0.009 | 29.94 | 0.27 |
| 3MRC12P006 | u | REDUCCION CONCENTRICA GALVA SEGMENTADO ST EXTRAFLEX MB-13 CONAIRE D=200/150 | 0.013 | 32.38 | 0.42 |
| CMEL003 | u | MANGUITO UNION GALVA SEGMENTADO JG VENT CONAIRE d=150 | 0.066 | 9.97 | 0.66 |
|  |  | Total |  |  | 25.88 |

**CCEFP013015025** Cond CONAIRE JG EXTRAFLEX MB-13 mm circular D=150 mm y 0,5 mm de espesor 25 pct fig simple pared helic
Precio: 27.69
Fabricación y suministro de conductos CONAIRE JG EXTRAFLEX MB de geometría circular, tipo simple pared helicoidal de acero galvanizado en caliente, calidad del acero DX51D+Z250/275, de 150 mm de diámetro y 0,5 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P003 | ml | TUBO HELICOIDAL GALVA ST EXTRAFLEX MB-13x3000 CONAIRE D=150 | 0.333 | 69.78 | 23.24 |
| 3MCO912P003 | u | CODO GALVA 90º SEGMENTADO ST EXTRAFLEX MB-13 CONAIRE D=150 | 0.03 | 27.33 | 0.82 |
| 3MCO412P003 | u | CODO GALVA 45º SEGMENTADO ST EXTRAFLEX MB-13 CONAIRE D=150 | 0.071 | 18.69 | 1.33 |
| 3MTS912P003 | u | TE SIMPLE GALVA 90º SEGMENTADA ST EXTRAFLEX MB-13 CONAIRE D=150 | 0.016 | 29.94 | 0.48 |
| 3MRC12P006 | u | REDUCCION CONCENTRICA GALVA SEGMENTADO ST EXTRAFLEX MB-13 CONAIRE D=200/150 | 0.022 | 32.38 | 0.71 |
| CMEL003 | u | MANGUITO UNION GALVA SEGMENTADO JG VENT CONAIRE d=150 | 0.111 | 9.97 | 1.11 |
|  |  | Total |  |  | 27.69 |

**CCEFP013015035** Cond CONAIRE JG EXTRAFLEX MB-13 mm circular D=150 mm y 0,5 mm de espesor 35 pct fig simple pared helic
Precio: 29.47
Fabricación y suministro de conductos CONAIRE JG EXTRAFLEX MB de geometría circular, tipo simple pared helicoidal de acero galvanizado en caliente, calidad del acero DX51D+Z250/275, de 150 mm de diámetro y 0,5 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P003 | ml | TUBO HELICOIDAL GALVA ST EXTRAFLEX MB-13x3000 CONAIRE D=150 | 0.333 | 69.78 | 23.24 |
| 3MCO912P003 | u | CODO GALVA 90º SEGMENTADO ST EXTRAFLEX MB-13 CONAIRE D=150 | 0.042 | 27.33 | 1.15 |
| 3MCO412P003 | u | CODO GALVA 45º SEGMENTADO ST EXTRAFLEX MB-13 CONAIRE D=150 | 0.1 | 18.69 | 1.87 |
| 3MTS912P003 | u | TE SIMPLE GALVA 90º SEGMENTADA ST EXTRAFLEX MB-13 CONAIRE D=150 | 0.022 | 29.94 | 0.66 |
| 3MRC12P006 | u | REDUCCION CONCENTRICA GALVA SEGMENTADO ST EXTRAFLEX MB-13 CONAIRE D=200/150 | 0.031 | 32.38 | 1.00 |
| CMEL003 | u | MANGUITO UNION GALVA SEGMENTADO JG VENT CONAIRE d=150 | 0.155 | 9.97 | 1.55 |
|  |  | Total |  |  | 29.47 |

**CCEFP013015045** Cond CONAIRE JG EXTRAFLEX MB-13 mm circular D=150 mm y 0,5 mm de espesor 45 pct fig simple pared helic
Precio: 31.21
Fabricación y suministro de conductos CONAIRE JG EXTRAFLEX MB de geometría circular, tipo simple pared helicoidal de acero galvanizado en caliente, calidad del acero DX51D+Z250/275, de 150 mm de diámetro y 0,5 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P003 | ml | TUBO HELICOIDAL GALVA ST EXTRAFLEX MB-13x3000 CONAIRE D=150 | 0.333 | 69.78 | 23.24 |
| 3MCO912P003 | u | CODO GALVA 90º SEGMENTADO ST EXTRAFLEX MB-13 CONAIRE D=150 | 0.054 | 27.33 | 1.48 |
| 3MCO412P003 | u | CODO GALVA 45º SEGMENTADO ST EXTRAFLEX MB-13 CONAIRE D=150 | 0.129 | 18.69 | 2.41 |
| 3MTS912P003 | u | TE SIMPLE GALVA 90º SEGMENTADA ST EXTRAFLEX MB-13 CONAIRE D=150 | 0.028 | 29.94 | 0.84 |
| 3MRC12P006 | u | REDUCCION CONCENTRICA GALVA SEGMENTADO ST EXTRAFLEX MB-13 CONAIRE D=200/150 | 0.039 | 32.38 | 1.26 |
| CMEL003 | u | MANGUITO UNION GALVA SEGMENTADO JG VENT CONAIRE d=150 | 0.199 | 9.97 | 1.98 |
|  |  | Total |  |  | 31.21 |

**CCEFP013015055** Cond CONAIRE JG EXTRAFLEX MB-13 mm circular D=150 mm y 0,5 mm de espesor 55 pct fig simple pared helic
Precio: 33
Fabricación y suministro de conductos CONAIRE JG EXTRAFLEX MB de geometría circular, tipo simple pared helicoidal de acero galvanizado en caliente, calidad del acero DX51D+Z250/275, de 150 mm de diámetro y 0,5 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P003 | ml | TUBO HELICOIDAL GALVA ST EXTRAFLEX MB-13x3000 CONAIRE D=150 | 0.333 | 69.78 | 23.24 |
| 3MCO912P003 | u | CODO GALVA 90º SEGMENTADO ST EXTRAFLEX MB-13 CONAIRE D=150 | 0.066 | 27.33 | 1.80 |
| 3MCO412P003 | u | CODO GALVA 45º SEGMENTADO ST EXTRAFLEX MB-13 CONAIRE D=150 | 0.157 | 18.69 | 2.93 |
| 3MTS912P003 | u | TE SIMPLE GALVA 90º SEGMENTADA ST EXTRAFLEX MB-13 CONAIRE D=150 | 0.035 | 29.94 | 1.05 |
| 3MRC12P006 | u | REDUCCION CONCENTRICA GALVA SEGMENTADO ST EXTRAFLEX MB-13 CONAIRE D=200/150 | 0.048 | 32.38 | 1.55 |
| CMEL003 | u | MANGUITO UNION GALVA SEGMENTADO JG VENT CONAIRE d=150 | 0.244 | 9.97 | 2.43 |
|  |  | Total |  |  | 33 |

###### XTRFLXP13200 EXTRAFLEX MB-13 D=200 mm

**CCEFP013020015** Cond CONAIRE JG EXTRAFLEX MB-13 mm circular D=200 mm y 0,5 mm de espesor 15 pct fig simple pared helic
Precio: 33.5
Fabricación y suministro de conductos CONAIRE JG EXTRAFLEX MB de geometría circular, tipo simple pared helicoidal de acero galvanizado en caliente, calidad del acero DX51D+Z250/275, de 200 mm de diámetro y 0,5 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P004 | ml | TUBO HELICOIDAL GALVA ST EXTRAFLEX MB-13x3000 CONAIRE D=200 | 0.333 | 90.66 | 30.19 |
| 3MCO912P004 | u | CODO GALVA 90º SEGMENTADO ST EXTRAFLEX MB-13 CONAIRE D=200 | 0.018 | 37.33 | 0.67 |
| 3MCO412P004 | u | CODO GALVA 45º SEGMENTADO ST EXTRAFLEX MB-13 CONAIRE D=200 | 0.043 | 24.46 | 1.05 |
| 3MTS912P004 | u | TE SIMPLE GALVA 90º SEGMENTADA ST EXTRAFLEX MB-13 CONAIRE D=200 | 0.009 | 39.66 | 0.36 |
| 3MRC12P009 | u | REDUCCION CONCENTRICA GALVA SEGMENTADO ST EXTRAFLEX MB-13 CONAIRE D=250/200 | 0.013 | 39.21 | 0.51 |
| CMEL004 | u | MANGUITO UNION GALVA SEGMENTADO JG VENT CONAIRE d=200 | 0.066 | 10.86 | 0.72 |
|  |  | Total |  |  | 33.5 |

**CCEFP013020025** Cond CONAIRE JG EXTRAFLEX MB-13 mm circular D=200 mm y 0,5 mm de espesor 25 pct fig simple pared helic
Precio: 35.75
Fabricación y suministro de conductos CONAIRE JG EXTRAFLEX MB de geometría circular, tipo simple pared helicoidal de acero galvanizado en caliente, calidad del acero DX51D+Z250/275, de 200 mm de diámetro y 0,5 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P004 | ml | TUBO HELICOIDAL GALVA ST EXTRAFLEX MB-13x3000 CONAIRE D=200 | 0.333 | 90.66 | 30.19 |
| 3MCO912P004 | u | CODO GALVA 90º SEGMENTADO ST EXTRAFLEX MB-13 CONAIRE D=200 | 0.03 | 37.33 | 1.12 |
| 3MCO412P004 | u | CODO GALVA 45º SEGMENTADO ST EXTRAFLEX MB-13 CONAIRE D=200 | 0.071 | 24.46 | 1.74 |
| 3MTS912P004 | u | TE SIMPLE GALVA 90º SEGMENTADA ST EXTRAFLEX MB-13 CONAIRE D=200 | 0.016 | 39.66 | 0.63 |
| 3MRC12P009 | u | REDUCCION CONCENTRICA GALVA SEGMENTADO ST EXTRAFLEX MB-13 CONAIRE D=250/200 | 0.022 | 39.21 | 0.86 |
| CMEL004 | u | MANGUITO UNION GALVA SEGMENTADO JG VENT CONAIRE d=200 | 0.111 | 10.86 | 1.21 |
|  |  | Total |  |  | 35.75 |

**CCEFP013020035** Cond CONAIRE JG EXTRAFLEX MB-13 mm circular D=200 mm y 0,5 mm de espesor 35 pct fig simple pared helic
Precio: 37.98
Fabricación y suministro de conductos CONAIRE JG EXTRAFLEX MB de geometría circular, tipo simple pared helicoidal de acero galvanizado en caliente, calidad del acero DX51D+Z250/275, de 200 mm de diámetro y 0,5 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P004 | ml | TUBO HELICOIDAL GALVA ST EXTRAFLEX MB-13x3000 CONAIRE D=200 | 0.333 | 90.66 | 30.19 |
| 3MCO912P004 | u | CODO GALVA 90º SEGMENTADO ST EXTRAFLEX MB-13 CONAIRE D=200 | 0.042 | 37.33 | 1.57 |
| 3MCO412P004 | u | CODO GALVA 45º SEGMENTADO ST EXTRAFLEX MB-13 CONAIRE D=200 | 0.1 | 24.46 | 2.45 |
| 3MTS912P004 | u | TE SIMPLE GALVA 90º SEGMENTADA ST EXTRAFLEX MB-13 CONAIRE D=200 | 0.022 | 39.66 | 0.87 |
| 3MRC12P009 | u | REDUCCION CONCENTRICA GALVA SEGMENTADO ST EXTRAFLEX MB-13 CONAIRE D=250/200 | 0.031 | 39.21 | 1.22 |
| CMEL004 | u | MANGUITO UNION GALVA SEGMENTADO JG VENT CONAIRE d=200 | 0.155 | 10.86 | 1.68 |
|  |  | Total |  |  | 37.98 |

**CCEFP013020045** Cond CONAIRE JG EXTRAFLEX MB-13 mm circular D=200 mm y 0,5 mm de espesor 45 pct fig simple pared helic
Precio: 40.17
Fabricación y suministro de conductos CONAIRE JG EXTRAFLEX MB de geometría circular, tipo simple pared helicoidal de acero galvanizado en caliente, calidad del acero DX51D+Z250/275, de 200 mm de diámetro y 0,5 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P004 | ml | TUBO HELICOIDAL GALVA ST EXTRAFLEX MB-13x3000 CONAIRE D=200 | 0.333 | 90.66 | 30.19 |
| 3MCO912P004 | u | CODO GALVA 90º SEGMENTADO ST EXTRAFLEX MB-13 CONAIRE D=200 | 0.054 | 37.33 | 2.02 |
| 3MCO412P004 | u | CODO GALVA 45º SEGMENTADO ST EXTRAFLEX MB-13 CONAIRE D=200 | 0.129 | 24.46 | 3.16 |
| 3MTS912P004 | u | TE SIMPLE GALVA 90º SEGMENTADA ST EXTRAFLEX MB-13 CONAIRE D=200 | 0.028 | 39.66 | 1.11 |
| 3MRC12P009 | u | REDUCCION CONCENTRICA GALVA SEGMENTADO ST EXTRAFLEX MB-13 CONAIRE D=250/200 | 0.039 | 39.21 | 1.53 |
| CMEL004 | u | MANGUITO UNION GALVA SEGMENTADO JG VENT CONAIRE d=200 | 0.199 | 10.86 | 2.16 |
|  |  | Total |  |  | 40.17 |

**CCEFP013020055** Cond CONAIRE JG EXTRAFLEX MB-13 mm circular D=200 mm y 0,5 mm de espesor 55 pct fig simple pared helic
Precio: 42.41
Fabricación y suministro de conductos CONAIRE JG EXTRAFLEX MB de geometría circular, tipo simple pared helicoidal de acero galvanizado en caliente, calidad del acero DX51D+Z250/275, de 200 mm de diámetro y 0,5 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P004 | ml | TUBO HELICOIDAL GALVA ST EXTRAFLEX MB-13x3000 CONAIRE D=200 | 0.333 | 90.66 | 30.19 |
| 3MCO912P004 | u | CODO GALVA 90º SEGMENTADO ST EXTRAFLEX MB-13 CONAIRE D=200 | 0.066 | 37.33 | 2.46 |
| 3MCO412P004 | u | CODO GALVA 45º SEGMENTADO ST EXTRAFLEX MB-13 CONAIRE D=200 | 0.157 | 24.46 | 3.84 |
| 3MTS912P004 | u | TE SIMPLE GALVA 90º SEGMENTADA ST EXTRAFLEX MB-13 CONAIRE D=200 | 0.035 | 39.66 | 1.39 |
| 3MRC12P009 | u | REDUCCION CONCENTRICA GALVA SEGMENTADO ST EXTRAFLEX MB-13 CONAIRE D=250/200 | 0.048 | 39.21 | 1.88 |
| CMEL004 | u | MANGUITO UNION GALVA SEGMENTADO JG VENT CONAIRE d=200 | 0.244 | 10.86 | 2.65 |
|  |  | Total |  |  | 42.41 |

###### XTRFLXP13250 EXTRAFLEX MB-13 D=250 mm

**CCEFP013025015** Cond CONAIRE JG EXTRAFLEX MB-13 mm circular D=250 mm y 0,5 mm de espesor 15 pct fig simple pared helic
Precio: 40.23
Fabricación y suministro de conductos CONAIRE JG EXTRAFLEX MB de geometría circular, tipo simple pared helicoidal de acero galvanizado en caliente, calidad del acero DX51D+Z250/275, de 250 mm de diámetro y 0,5 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P005 | ml | TUBO HELICOIDAL GALVA ST EXTRAFLEX MB-13x3000 CONAIRE D=250 | 0.333 | 107.79 | 35.89 |
| 3MCO912P005 | u | CODO GALVA 90º SEGMENTADO ST EXTRAFLEX MB-13 CONAIRE D=250 | 0.018 | 55.55 | 1.00 |
| 3MCO412P005 | u | CODO GALVA 45º SEGMENTADO ST EXTRAFLEX MB-13 CONAIRE D=250 | 0.043 | 37.71 | 1.62 |
| 3MTS912P005 | u | TE SIMPLE GALVA 90º SEGMENTADA ST EXTRAFLEX MB-13 CONAIRE D=250 | 0.009 | 57.69 | 0.52 |
| 3MRC12P012 | u | REDUCCION CONCENTRICA GALVA SEGMENTADO ST EXTRAFLEX MB-13 CONAIRE D=300/250 | 0.013 | 48.68 | 0.63 |
| CMEL005 | u | MANGUITO UNION GALVA SEGMENTADO JG VENT CONAIRE d=250 | 0.066 | 8.71 | 0.57 |
|  |  | Total |  |  | 40.23 |

**CCEFP013025025** Cond CONAIRE JG EXTRAFLEX MB-13 mm circular D=250 mm y 0,5 mm de espesor 25 pct fig simple pared helic
Precio: 43.2
Fabricación y suministro de conductos CONAIRE JG EXTRAFLEX MB de geometría circular, tipo simple pared helicoidal de acero galvanizado en caliente, calidad del acero DX51D+Z250/275, de 250 mm de diámetro y 0,5 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P005 | ml | TUBO HELICOIDAL GALVA ST EXTRAFLEX MB-13x3000 CONAIRE D=250 | 0.333 | 107.79 | 35.89 |
| 3MCO912P005 | u | CODO GALVA 90º SEGMENTADO ST EXTRAFLEX MB-13 CONAIRE D=250 | 0.03 | 55.55 | 1.67 |
| 3MCO412P005 | u | CODO GALVA 45º SEGMENTADO ST EXTRAFLEX MB-13 CONAIRE D=250 | 0.071 | 37.71 | 2.68 |
| 3MTS912P005 | u | TE SIMPLE GALVA 90º SEGMENTADA ST EXTRAFLEX MB-13 CONAIRE D=250 | 0.016 | 57.69 | 0.92 |
| 3MRC12P012 | u | REDUCCION CONCENTRICA GALVA SEGMENTADO ST EXTRAFLEX MB-13 CONAIRE D=300/250 | 0.022 | 48.68 | 1.07 |
| CMEL005 | u | MANGUITO UNION GALVA SEGMENTADO JG VENT CONAIRE d=250 | 0.111 | 8.71 | 0.97 |
|  |  | Total |  |  | 43.2 |

**CCEFP013025035** Cond CONAIRE JG EXTRAFLEX MB-13 mm circular D=250 mm y 0,5 mm de espesor 35 pct fig simple pared helic
Precio: 46.12
Fabricación y suministro de conductos CONAIRE JG EXTRAFLEX MB de geometría circular, tipo simple pared helicoidal de acero galvanizado en caliente, calidad del acero DX51D+Z250/275, de 250 mm de diámetro y 0,5 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P005 | ml | TUBO HELICOIDAL GALVA ST EXTRAFLEX MB-13x3000 CONAIRE D=250 | 0.333 | 107.79 | 35.89 |
| 3MCO912P005 | u | CODO GALVA 90º SEGMENTADO ST EXTRAFLEX MB-13 CONAIRE D=250 | 0.042 | 55.55 | 2.33 |
| 3MCO412P005 | u | CODO GALVA 45º SEGMENTADO ST EXTRAFLEX MB-13 CONAIRE D=250 | 0.1 | 37.71 | 3.77 |
| 3MTS912P005 | u | TE SIMPLE GALVA 90º SEGMENTADA ST EXTRAFLEX MB-13 CONAIRE D=250 | 0.022 | 57.69 | 1.27 |
| 3MRC12P012 | u | REDUCCION CONCENTRICA GALVA SEGMENTADO ST EXTRAFLEX MB-13 CONAIRE D=300/250 | 0.031 | 48.68 | 1.51 |
| CMEL005 | u | MANGUITO UNION GALVA SEGMENTADO JG VENT CONAIRE d=250 | 0.155 | 8.71 | 1.35 |
|  |  | Total |  |  | 46.12 |

**CCEFP013025045** Cond CONAIRE JG EXTRAFLEX MB-13 mm circular D=250 mm y 0,5 mm de espesor 45 pct fig simple pared helic
Precio: 49
Fabricación y suministro de conductos CONAIRE JG EXTRAFLEX MB de geometría circular, tipo simple pared helicoidal de acero galvanizado en caliente, calidad del acero DX51D+Z250/275, de 250 mm de diámetro y 0,5 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P005 | ml | TUBO HELICOIDAL GALVA ST EXTRAFLEX MB-13x3000 CONAIRE D=250 | 0.333 | 107.79 | 35.89 |
| 3MCO912P005 | u | CODO GALVA 90º SEGMENTADO ST EXTRAFLEX MB-13 CONAIRE D=250 | 0.054 | 55.55 | 3.00 |
| 3MCO412P005 | u | CODO GALVA 45º SEGMENTADO ST EXTRAFLEX MB-13 CONAIRE D=250 | 0.129 | 37.71 | 4.86 |
| 3MTS912P005 | u | TE SIMPLE GALVA 90º SEGMENTADA ST EXTRAFLEX MB-13 CONAIRE D=250 | 0.028 | 57.69 | 1.62 |
| 3MRC12P012 | u | REDUCCION CONCENTRICA GALVA SEGMENTADO ST EXTRAFLEX MB-13 CONAIRE D=300/250 | 0.039 | 48.68 | 1.90 |
| CMEL005 | u | MANGUITO UNION GALVA SEGMENTADO JG VENT CONAIRE d=250 | 0.199 | 8.71 | 1.73 |
|  |  | Total |  |  | 49 |

**CCEFP013025055** Cond CONAIRE JG EXTRAFLEX MB-13 mm circular D=250 mm y 0,5 mm de espesor 55 pct fig simple pared helic
Precio: 51.97
Fabricación y suministro de conductos CONAIRE JG EXTRAFLEX MB de geometría circular, tipo simple pared helicoidal de acero galvanizado en caliente, calidad del acero DX51D+Z250/275, de 250 mm de diámetro y 0,5 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P005 | ml | TUBO HELICOIDAL GALVA ST EXTRAFLEX MB-13x3000 CONAIRE D=250 | 0.333 | 107.79 | 35.89 |
| 3MCO912P005 | u | CODO GALVA 90º SEGMENTADO ST EXTRAFLEX MB-13 CONAIRE D=250 | 0.066 | 55.55 | 3.67 |
| 3MCO412P005 | u | CODO GALVA 45º SEGMENTADO ST EXTRAFLEX MB-13 CONAIRE D=250 | 0.157 | 37.71 | 5.92 |
| 3MTS912P005 | u | TE SIMPLE GALVA 90º SEGMENTADA ST EXTRAFLEX MB-13 CONAIRE D=250 | 0.035 | 57.69 | 2.02 |
| 3MRC12P012 | u | REDUCCION CONCENTRICA GALVA SEGMENTADO ST EXTRAFLEX MB-13 CONAIRE D=300/250 | 0.048 | 48.68 | 2.34 |
| CMEL005 | u | MANGUITO UNION GALVA SEGMENTADO JG VENT CONAIRE d=250 | 0.244 | 8.71 | 2.13 |
|  |  | Total |  |  | 51.97 |

###### XTRFLXP13300 EXTRAFLEX MB-13 D=300 mm

**CCEFP013030015** Cond CONAIRE JG EXTRAFLEX MB-13 mm circular D=300 mm y 0,5 mm de espesor 15 pct fig simple pared helic
Precio: 47.47
Fabricación y suministro de conductos CONAIRE JG EXTRAFLEX MB de geometría circular, tipo simple pared helicoidal de acero galvanizado en caliente, calidad del acero DX51D+Z250/275, de 300 mm de diámetro y 0,6 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P006 | ml | TUBO HELICOIDAL GALVA ST EXTRAFLEX MB-13x3000 CONAIRE D=300 | 0.333 | 127.29 | 42.39 |
| 3MCO912P006 | u | CODO GALVA 90º SEGMENTADO ST EXTRAFLEX MB-13 CONAIRE D=300 | 0.018 | 61.04 | 1.10 |
| 3MCO412P006 | u | CODO GALVA 45º SEGMENTADO ST EXTRAFLEX MB-13 CONAIRE D=300 | 0.043 | 40.61 | 1.75 |
| 3MTS912P006 | u | TE SIMPLE GALVA 90º SEGMENTADA ST EXTRAFLEX MB-13 CONAIRE D=300 | 0.009 | 59.98 | 0.54 |
| 3MRC12P016 | u | REDUCCION CONCENTRICA GALVA SEGMENTADO ST EXTRAFLEX MB-13 CONAIRE D=355/300 | 0.013 | 55.84 | 0.73 |
| CMEL006 | u | MANGUITO UNION GALVA SEGMENTADO JG VENT CONAIRE d=300 | 0.066 | 14.49 | 0.96 |
|  |  | Total |  |  | 47.47 |

**CCEFP013030025** Cond CONAIRE JG EXTRAFLEX MB-13 mm circular D=300 mm y 0,5 mm de espesor 25 pct fig simple pared helic
Precio: 50.9
Fabricación y suministro de conductos CONAIRE JG EXTRAFLEX MB de geometría circular, tipo simple pared helicoidal de acero galvanizado en caliente, calidad del acero DX51D+Z250/275, de 300 mm de diámetro y 0,6 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P006 | ml | TUBO HELICOIDAL GALVA ST EXTRAFLEX MB-13x3000 CONAIRE D=300 | 0.333 | 127.29 | 42.39 |
| 3MCO912P006 | u | CODO GALVA 90º SEGMENTADO ST EXTRAFLEX MB-13 CONAIRE D=300 | 0.03 | 61.04 | 1.83 |
| 3MCO412P006 | u | CODO GALVA 45º SEGMENTADO ST EXTRAFLEX MB-13 CONAIRE D=300 | 0.071 | 40.61 | 2.88 |
| 3MTS912P006 | u | TE SIMPLE GALVA 90º SEGMENTADA ST EXTRAFLEX MB-13 CONAIRE D=300 | 0.016 | 59.98 | 0.96 |
| 3MRC12P016 | u | REDUCCION CONCENTRICA GALVA SEGMENTADO ST EXTRAFLEX MB-13 CONAIRE D=355/300 | 0.022 | 55.84 | 1.23 |
| CMEL006 | u | MANGUITO UNION GALVA SEGMENTADO JG VENT CONAIRE d=300 | 0.111 | 14.49 | 1.61 |
|  |  | Total |  |  | 50.9 |

**CCEFP013030035** Cond CONAIRE JG EXTRAFLEX MB-13 mm circular D=300 mm y 0,5 mm de espesor 35 pct fig simple pared helic
Precio: 54.31
Fabricación y suministro de conductos CONAIRE JG EXTRAFLEX MB de geometría circular, tipo simple pared helicoidal de acero galvanizado en caliente, calidad del acero DX51D+Z250/275, de 300 mm de diámetro y 0,6 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P006 | ml | TUBO HELICOIDAL GALVA ST EXTRAFLEX MB-13x3000 CONAIRE D=300 | 0.333 | 127.29 | 42.39 |
| 3MCO912P006 | u | CODO GALVA 90º SEGMENTADO ST EXTRAFLEX MB-13 CONAIRE D=300 | 0.042 | 61.04 | 2.56 |
| 3MCO412P006 | u | CODO GALVA 45º SEGMENTADO ST EXTRAFLEX MB-13 CONAIRE D=300 | 0.1 | 40.61 | 4.06 |
| 3MTS912P006 | u | TE SIMPLE GALVA 90º SEGMENTADA ST EXTRAFLEX MB-13 CONAIRE D=300 | 0.022 | 59.98 | 1.32 |
| 3MRC12P016 | u | REDUCCION CONCENTRICA GALVA SEGMENTADO ST EXTRAFLEX MB-13 CONAIRE D=355/300 | 0.031 | 55.84 | 1.73 |
| CMEL006 | u | MANGUITO UNION GALVA SEGMENTADO JG VENT CONAIRE d=300 | 0.155 | 14.49 | 2.25 |
|  |  | Total |  |  | 54.31 |

**CCEFP013030045** Cond CONAIRE JG EXTRAFLEX MB-13 mm circular D=300 mm y 0,5 mm de espesor 45 pct fig simple pared helic
Precio: 57.67
Fabricación y suministro de conductos CONAIRE JG EXTRAFLEX MB de geometría circular, tipo simple pared helicoidal de acero galvanizado en caliente, calidad del acero DX51D+Z250/275, de 300 mm de diámetro y 0,6 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P006 | ml | TUBO HELICOIDAL GALVA ST EXTRAFLEX MB-13x3000 CONAIRE D=300 | 0.333 | 127.29 | 42.39 |
| 3MCO912P006 | u | CODO GALVA 90º SEGMENTADO ST EXTRAFLEX MB-13 CONAIRE D=300 | 0.054 | 61.04 | 3.30 |
| 3MCO412P006 | u | CODO GALVA 45º SEGMENTADO ST EXTRAFLEX MB-13 CONAIRE D=300 | 0.129 | 40.61 | 5.24 |
| 3MTS912P006 | u | TE SIMPLE GALVA 90º SEGMENTADA ST EXTRAFLEX MB-13 CONAIRE D=300 | 0.028 | 59.98 | 1.68 |
| 3MRC12P016 | u | REDUCCION CONCENTRICA GALVA SEGMENTADO ST EXTRAFLEX MB-13 CONAIRE D=355/300 | 0.039 | 55.84 | 2.18 |
| CMEL006 | u | MANGUITO UNION GALVA SEGMENTADO JG VENT CONAIRE d=300 | 0.199 | 14.49 | 2.88 |
|  |  | Total |  |  | 57.67 |

**CCEFP013030055** Cond CONAIRE JG EXTRAFLEX MB-13 mm circular D=300 mm y 0,5 mm de espesor 55 pct fig simple pared helic
Precio: 61.12
Fabricación y suministro de conductos CONAIRE JG EXTRAFLEX MB de geometría circular, tipo simple pared helicoidal de acero galvanizado en caliente, calidad del acero DX51D+Z250/275, de 300 mm de diámetro y 0,6 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P006 | ml | TUBO HELICOIDAL GALVA ST EXTRAFLEX MB-13x3000 CONAIRE D=300 | 0.333 | 127.29 | 42.39 |
| 3MCO912P006 | u | CODO GALVA 90º SEGMENTADO ST EXTRAFLEX MB-13 CONAIRE D=300 | 0.066 | 61.04 | 4.03 |
| 3MCO412P006 | u | CODO GALVA 45º SEGMENTADO ST EXTRAFLEX MB-13 CONAIRE D=300 | 0.157 | 40.61 | 6.38 |
| 3MTS912P006 | u | TE SIMPLE GALVA 90º SEGMENTADA ST EXTRAFLEX MB-13 CONAIRE D=300 | 0.035 | 59.98 | 2.10 |
| 3MRC12P016 | u | REDUCCION CONCENTRICA GALVA SEGMENTADO ST EXTRAFLEX MB-13 CONAIRE D=355/300 | 0.048 | 55.84 | 2.68 |
| CMEL006 | u | MANGUITO UNION GALVA SEGMENTADO JG VENT CONAIRE d=300 | 0.244 | 14.49 | 3.54 |
|  |  | Total |  |  | 61.12 |

###### XTRFLXP13355 EXTRAFLEX MB-13 D=355 mm

**CCEFP013035515** Cond CONAIRE JG EXTRAFLEX MB-13 mm circular D=355 mm y 0,6 mm de espesor 15 pct fig simple pared helic
Precio: 59.53
Fabricación y suministro de conductos CONAIRE JG EXTRAFLEX MB de geometría circular, tipo simple pared helicoidal de acero galvanizado en caliente, calidad del acero DX51D+Z250/275, de 355 mm de diámetro y 0,6 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P007 | ml | TUBO HELICOIDAL GALVA ST EXTRAFLEX MB-13x3000 CONAIRE D=355 | 0.333 | 159.04 | 52.96 |
| 3MCO912P007 | u | CODO GALVA 90º SEGMENTADO ST EXTRAFLEX MB-13 CONAIRE D=355 | 0.018 | 83.47 | 1.50 |
| 3MCO412P007 | u | CODO GALVA 45º SEGMENTADO ST EXTRAFLEX MB-13 CONAIRE D=355 | 0.043 | 53.72 | 2.31 |
| 3MTS912P007 | u | TE SIMPLE GALVA 90º SEGMENTADA ST EXTRAFLEX MB-13 CONAIRE D=355 | 0.009 | 81.47 | 0.73 |
| 3MRC12P021 | u | REDUCCION CONCENTRICA GALVA SEGMENTADO ST EXTRAFLEX MB-13 CONAIRE D=400/355 | 0.013 | 72.58 | 0.94 |
| CMEL007 | u | MANGUITO UNION GALVA SEGMENTADO JG VENT CONAIRE d=355 | 0.066 | 16.47 | 1.09 |
|  |  | Total |  |  | 59.53 |

**CCEFP013035525** Cond CONAIRE JG EXTRAFLEX MB-13 mm circular D=355 mm y 0,6 mm de espesor 25 pct fig simple pared helic
Precio: 64
Fabricación y suministro de conductos CONAIRE JG EXTRAFLEX MB de geometría circular, tipo simple pared helicoidal de acero galvanizado en caliente, calidad del acero DX51D+Z250/275, de 355 mm de diámetro y 0,6 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P007 | ml | TUBO HELICOIDAL GALVA ST EXTRAFLEX MB-13x3000 CONAIRE D=355 | 0.333 | 159.04 | 52.96 |
| 3MCO912P007 | u | CODO GALVA 90º SEGMENTADO ST EXTRAFLEX MB-13 CONAIRE D=355 | 0.03 | 83.47 | 2.50 |
| 3MCO412P007 | u | CODO GALVA 45º SEGMENTADO ST EXTRAFLEX MB-13 CONAIRE D=355 | 0.071 | 53.72 | 3.81 |
| 3MTS912P007 | u | TE SIMPLE GALVA 90º SEGMENTADA ST EXTRAFLEX MB-13 CONAIRE D=355 | 0.016 | 81.47 | 1.30 |
| 3MRC12P021 | u | REDUCCION CONCENTRICA GALVA SEGMENTADO ST EXTRAFLEX MB-13 CONAIRE D=400/355 | 0.022 | 72.58 | 1.60 |
| CMEL007 | u | MANGUITO UNION GALVA SEGMENTADO JG VENT CONAIRE d=355 | 0.111 | 16.47 | 1.83 |
|  |  | Total |  |  | 64 |

**CCEFP013035535** Cond CONAIRE JG EXTRAFLEX MB-13 mm circular D=355 mm y 0,6 mm de espesor 35 pct fig simple pared helic
Precio: 68.43
Fabricación y suministro de conductos CONAIRE JG EXTRAFLEX MB de geometría circular, tipo simple pared helicoidal de acero galvanizado en caliente, calidad del acero DX51D+Z250/275, de 355 mm de diámetro y 0,6 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P007 | ml | TUBO HELICOIDAL GALVA ST EXTRAFLEX MB-13x3000 CONAIRE D=355 | 0.333 | 159.04 | 52.96 |
| 3MCO912P007 | u | CODO GALVA 90º SEGMENTADO ST EXTRAFLEX MB-13 CONAIRE D=355 | 0.042 | 83.47 | 3.51 |
| 3MCO412P007 | u | CODO GALVA 45º SEGMENTADO ST EXTRAFLEX MB-13 CONAIRE D=355 | 0.1 | 53.72 | 5.37 |
| 3MTS912P007 | u | TE SIMPLE GALVA 90º SEGMENTADA ST EXTRAFLEX MB-13 CONAIRE D=355 | 0.022 | 81.47 | 1.79 |
| 3MRC12P021 | u | REDUCCION CONCENTRICA GALVA SEGMENTADO ST EXTRAFLEX MB-13 CONAIRE D=400/355 | 0.031 | 72.58 | 2.25 |
| CMEL007 | u | MANGUITO UNION GALVA SEGMENTADO JG VENT CONAIRE d=355 | 0.155 | 16.47 | 2.55 |
|  |  | Total |  |  | 68.43 |

**CCEFP013035545** Cond CONAIRE JG EXTRAFLEX MB-13 mm circular D=355 mm y 0,6 mm de espesor 45 pct fig simple pared helic
Precio: 72.79
Fabricación y suministro de conductos CONAIRE JG EXTRAFLEX MB de geometría circular, tipo simple pared helicoidal de acero galvanizado en caliente, calidad del acero DX51D+Z250/275, de 355 mm de diámetro y 0,6 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P007 | ml | TUBO HELICOIDAL GALVA ST EXTRAFLEX MB-13x3000 CONAIRE D=355 | 0.333 | 159.04 | 52.96 |
| 3MCO912P007 | u | CODO GALVA 90º SEGMENTADO ST EXTRAFLEX MB-13 CONAIRE D=355 | 0.054 | 83.47 | 4.51 |
| 3MCO412P007 | u | CODO GALVA 45º SEGMENTADO ST EXTRAFLEX MB-13 CONAIRE D=355 | 0.129 | 53.72 | 6.93 |
| 3MTS912P007 | u | TE SIMPLE GALVA 90º SEGMENTADA ST EXTRAFLEX MB-13 CONAIRE D=355 | 0.028 | 81.47 | 2.28 |
| 3MRC12P021 | u | REDUCCION CONCENTRICA GALVA SEGMENTADO ST EXTRAFLEX MB-13 CONAIRE D=400/355 | 0.039 | 72.58 | 2.83 |
| CMEL007 | u | MANGUITO UNION GALVA SEGMENTADO JG VENT CONAIRE d=355 | 0.199 | 16.47 | 3.28 |
|  |  | Total |  |  | 72.79 |

**CCEFP013035555** Cond CONAIRE JG EXTRAFLEX MB-13 mm circular D=355 mm y 0,6 mm de espesor 55 pct fig simple pared helic
Precio: 77.25
Fabricación y suministro de conductos CONAIRE JG EXTRAFLEX MB de geometría circular, tipo simple pared helicoidal de acero galvanizado en caliente, calidad del acero DX51D+Z250/275, de 355 mm de diámetro y 0,6 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P007 | ml | TUBO HELICOIDAL GALVA ST EXTRAFLEX MB-13x3000 CONAIRE D=355 | 0.333 | 159.04 | 52.96 |
| 3MCO912P007 | u | CODO GALVA 90º SEGMENTADO ST EXTRAFLEX MB-13 CONAIRE D=355 | 0.066 | 83.47 | 5.51 |
| 3MCO412P007 | u | CODO GALVA 45º SEGMENTADO ST EXTRAFLEX MB-13 CONAIRE D=355 | 0.157 | 53.72 | 8.43 |
| 3MTS912P007 | u | TE SIMPLE GALVA 90º SEGMENTADA ST EXTRAFLEX MB-13 CONAIRE D=355 | 0.035 | 81.47 | 2.85 |
| 3MRC12P021 | u | REDUCCION CONCENTRICA GALVA SEGMENTADO ST EXTRAFLEX MB-13 CONAIRE D=400/355 | 0.048 | 72.58 | 3.48 |
| CMEL007 | u | MANGUITO UNION GALVA SEGMENTADO JG VENT CONAIRE d=355 | 0.244 | 16.47 | 4.02 |
|  |  | Total |  |  | 77.25 |

###### XTRFLXP13400 EXTRAFLEX MB-13 D=400 mm

**CCEFP013040015** Cond CONAIRE JG EXTRAFLEX MB-13 mm circular D=400 mm y 0,6 mm de espesor 15 pct fig simple pared helic
Precio: 66.86
Fabricación y suministro de conductos CONAIRE JG EXTRAFLEX MB de geometría circular, tipo simple pared helicoidal de acero galvanizado en caliente, calidad del acero DX51D+Z250/275, de 400 mm de diámetro y 0,6 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P008 | ml | TUBO HELICOIDAL GALVA ST EXTRAFLEX MB-13x3000 CONAIRE D=400 | 0.333 | 177.51 | 59.11 |
| 3MCO912P008 | u | CODO GALVA 90º SEGMENTADO ST EXTRAFLEX MB-13 CONAIRE D=400 | 0.018 | 99.17 | 1.79 |
| 3MCO412P008 | u | CODO GALVA 45º SEGMENTADO ST EXTRAFLEX MB-13 CONAIRE D=400 | 0.043 | 63.42 | 2.73 |
| 3MTS912P008 | u | TE SIMPLE GALVA 90º SEGMENTADA ST EXTRAFLEX MB-13 CONAIRE D=400 | 0.009 | 99.19 | 0.89 |
| 3MRC12P027 | u | REDUCCION CONCENTRICA GALVA SEGMENTADO ST EXTRAFLEX MB-13 CONAIRE D=450/400 | 0.013 | 82.13 | 1.07 |
| CMEL008 | u | MANGUITO UNION GALVA SEGMENTADO JG VENT CONAIRE d=400 | 0.066 | 19.2 | 1.27 |
|  |  | Total |  |  | 66.86 |

**CCEFP013040025** Cond CONAIRE JG EXTRAFLEX MB-13 mm circular D=400 mm y 0,6 mm de espesor 25 pct fig simple pared helic
Precio: 72.12
Fabricación y suministro de conductos CONAIRE JG EXTRAFLEX MB de geometría circular, tipo simple pared helicoidal de acero galvanizado en caliente, calidad del acero DX51D+Z250/275, de 400 mm de diámetro y 0,6 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P008 | ml | TUBO HELICOIDAL GALVA ST EXTRAFLEX MB-13x3000 CONAIRE D=400 | 0.333 | 177.51 | 59.11 |
| 3MCO912P008 | u | CODO GALVA 90º SEGMENTADO ST EXTRAFLEX MB-13 CONAIRE D=400 | 0.03 | 99.17 | 2.98 |
| 3MCO412P008 | u | CODO GALVA 45º SEGMENTADO ST EXTRAFLEX MB-13 CONAIRE D=400 | 0.071 | 63.42 | 4.50 |
| 3MTS912P008 | u | TE SIMPLE GALVA 90º SEGMENTADA ST EXTRAFLEX MB-13 CONAIRE D=400 | 0.016 | 99.19 | 1.59 |
| 3MRC12P027 | u | REDUCCION CONCENTRICA GALVA SEGMENTADO ST EXTRAFLEX MB-13 CONAIRE D=450/400 | 0.022 | 82.13 | 1.81 |
| CMEL008 | u | MANGUITO UNION GALVA SEGMENTADO JG VENT CONAIRE d=400 | 0.111 | 19.2 | 2.13 |
|  |  | Total |  |  | 72.12 |

**CCEFP013040035** Cond CONAIRE JG EXTRAFLEX MB-13 mm circular D=400 mm y 0,6 mm de espesor 35 pct fig simple pared helic
Precio: 77.33
Fabricación y suministro de conductos CONAIRE JG EXTRAFLEX MB de geometría circular, tipo simple pared helicoidal de acero galvanizado en caliente, calidad del acero DX51D+Z250/275, de 400 mm de diámetro y 0,6 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P008 | ml | TUBO HELICOIDAL GALVA ST EXTRAFLEX MB-13x3000 CONAIRE D=400 | 0.333 | 177.51 | 59.11 |
| 3MCO912P008 | u | CODO GALVA 90º SEGMENTADO ST EXTRAFLEX MB-13 CONAIRE D=400 | 0.042 | 99.17 | 4.17 |
| 3MCO412P008 | u | CODO GALVA 45º SEGMENTADO ST EXTRAFLEX MB-13 CONAIRE D=400 | 0.1 | 63.42 | 6.34 |
| 3MTS912P008 | u | TE SIMPLE GALVA 90º SEGMENTADA ST EXTRAFLEX MB-13 CONAIRE D=400 | 0.022 | 99.19 | 2.18 |
| 3MRC12P027 | u | REDUCCION CONCENTRICA GALVA SEGMENTADO ST EXTRAFLEX MB-13 CONAIRE D=450/400 | 0.031 | 82.13 | 2.55 |
| CMEL008 | u | MANGUITO UNION GALVA SEGMENTADO JG VENT CONAIRE d=400 | 0.155 | 19.2 | 2.98 |
|  |  | Total |  |  | 77.33 |

**CCEFP013040045** Cond CONAIRE JG EXTRAFLEX MB-13 mm circular D=400 mm y 0,6 mm de espesor 45 pct fig simple pared helic
Precio: 82.45
Fabricación y suministro de conductos CONAIRE JG EXTRAFLEX MB de geometría circular, tipo simple pared helicoidal de acero galvanizado en caliente, calidad del acero DX51D+Z250/275, de 400 mm de diámetro y 0,6 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P008 | ml | TUBO HELICOIDAL GALVA ST EXTRAFLEX MB-13x3000 CONAIRE D=400 | 0.333 | 177.51 | 59.11 |
| 3MCO912P008 | u | CODO GALVA 90º SEGMENTADO ST EXTRAFLEX MB-13 CONAIRE D=400 | 0.054 | 99.17 | 5.36 |
| 3MCO412P008 | u | CODO GALVA 45º SEGMENTADO ST EXTRAFLEX MB-13 CONAIRE D=400 | 0.129 | 63.42 | 8.18 |
| 3MTS912P008 | u | TE SIMPLE GALVA 90º SEGMENTADA ST EXTRAFLEX MB-13 CONAIRE D=400 | 0.028 | 99.19 | 2.78 |
| 3MRC12P027 | u | REDUCCION CONCENTRICA GALVA SEGMENTADO ST EXTRAFLEX MB-13 CONAIRE D=450/400 | 0.039 | 82.13 | 3.20 |
| CMEL008 | u | MANGUITO UNION GALVA SEGMENTADO JG VENT CONAIRE d=400 | 0.199 | 19.2 | 3.82 |
|  |  | Total |  |  | 82.45 |

**CCEFP013040055** Cond CONAIRE JG EXTRAFLEX MB-13 mm circular D=400 mm y 0,6 mm de espesor 55 pct fig simple pared helic
Precio: 87.71
Fabricación y suministro de conductos CONAIRE JG EXTRAFLEX MB de geometría circular, tipo simple pared helicoidal de acero galvanizado en caliente, calidad del acero DX51D+Z250/275, de 400 mm de diámetro y 0,6 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P008 | ml | TUBO HELICOIDAL GALVA ST EXTRAFLEX MB-13x3000 CONAIRE D=400 | 0.333 | 177.51 | 59.11 |
| 3MCO912P008 | u | CODO GALVA 90º SEGMENTADO ST EXTRAFLEX MB-13 CONAIRE D=400 | 0.066 | 99.17 | 6.55 |
| 3MCO412P008 | u | CODO GALVA 45º SEGMENTADO ST EXTRAFLEX MB-13 CONAIRE D=400 | 0.157 | 63.42 | 9.96 |
| 3MTS912P008 | u | TE SIMPLE GALVA 90º SEGMENTADA ST EXTRAFLEX MB-13 CONAIRE D=400 | 0.035 | 99.19 | 3.47 |
| 3MRC12P027 | u | REDUCCION CONCENTRICA GALVA SEGMENTADO ST EXTRAFLEX MB-13 CONAIRE D=450/400 | 0.048 | 82.13 | 3.94 |
| CMEL008 | u | MANGUITO UNION GALVA SEGMENTADO JG VENT CONAIRE d=400 | 0.244 | 19.2 | 4.68 |
|  |  | Total |  |  | 87.71 |

###### XTRFLXP13450 EXTRAFLEX MB-13 D=450 mm

**CCEFP013045015** Cond CONAIRE JG EXTRAFLEX MB-13 mm circular D=450 mm y 0,6 mm de espesor 15 pct fig simple pared helic
Precio: 74.86
Fabricación y suministro de conductos CONAIRE JG EXTRAFLEX MB de geometría circular, tipo simple pared helicoidal de acero galvanizado en caliente, calidad del acero DX51D+Z250/275, de 450 mm de diámetro y 0,6 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P009 | ml | TUBO HELICOIDAL GALVA ST EXTRAFLEX MB-13x3000 CONAIRE D=450 | 0.333 | 198.16 | 65.99 |
| 3MCO912P009 | u | CODO GALVA 90º SEGMENTADO ST EXTRAFLEX MB-13 CONAIRE D=450 | 0.018 | 116.67 | 2.10 |
| 3MCO412P009 | u | CODO GALVA 45º SEGMENTADO ST EXTRAFLEX MB-13 CONAIRE D=450 | 0.043 | 73.3 | 3.15 |
| 3MTS912P009 | u | TE SIMPLE GALVA 90º SEGMENTADA ST EXTRAFLEX MB-13 CONAIRE D=450 | 0.009 | 108.28 | 0.97 |
| 3MRC12P033 | u | REDUCCION CONCENTRICA GALVA SEGMENTADO ST EXTRAFLEX MB-13 CONAIRE D=500/450 | 0.013 | 98.14 | 1.28 |
| CMEL009 | u | MANGUITO UNION GALVA SEGMENTADO JG VENT CONAIRE d=450 | 0.066 | 20.75 | 1.37 |
|  |  | Total |  |  | 74.86 |

**CCEFP013045025** Cond CONAIRE JG EXTRAFLEX MB-13 mm circular D=450 mm y 0,6 mm de espesor 25 pct fig simple pared helic
Precio: 80.88
Fabricación y suministro de conductos CONAIRE JG EXTRAFLEX MB de geometría circular, tipo simple pared helicoidal de acero galvanizado en caliente, calidad del acero DX51D+Z250/275, de 450 mm de diámetro y 0,6 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P009 | ml | TUBO HELICOIDAL GALVA ST EXTRAFLEX MB-13x3000 CONAIRE D=450 | 0.333 | 198.16 | 65.99 |
| 3MCO912P009 | u | CODO GALVA 90º SEGMENTADO ST EXTRAFLEX MB-13 CONAIRE D=450 | 0.03 | 116.67 | 3.50 |
| 3MCO412P009 | u | CODO GALVA 45º SEGMENTADO ST EXTRAFLEX MB-13 CONAIRE D=450 | 0.071 | 73.3 | 5.20 |
| 3MTS912P009 | u | TE SIMPLE GALVA 90º SEGMENTADA ST EXTRAFLEX MB-13 CONAIRE D=450 | 0.016 | 108.28 | 1.73 |
| 3MRC12P033 | u | REDUCCION CONCENTRICA GALVA SEGMENTADO ST EXTRAFLEX MB-13 CONAIRE D=500/450 | 0.022 | 98.14 | 2.16 |
| CMEL009 | u | MANGUITO UNION GALVA SEGMENTADO JG VENT CONAIRE d=450 | 0.111 | 20.75 | 2.30 |
|  |  | Total |  |  | 80.88 |

**CCEFP013045035** Cond CONAIRE JG EXTRAFLEX MB-13 mm circular D=450 mm y 0,6 mm de espesor 35 pct fig simple pared helic
Precio: 86.86
Fabricación y suministro de conductos CONAIRE JG EXTRAFLEX MB de geometría circular, tipo simple pared helicoidal de acero galvanizado en caliente, calidad del acero DX51D+Z250/275, de 450 mm de diámetro y 0,6 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P009 | ml | TUBO HELICOIDAL GALVA ST EXTRAFLEX MB-13x3000 CONAIRE D=450 | 0.333 | 198.16 | 65.99 |
| 3MCO912P009 | u | CODO GALVA 90º SEGMENTADO ST EXTRAFLEX MB-13 CONAIRE D=450 | 0.042 | 116.67 | 4.90 |
| 3MCO412P009 | u | CODO GALVA 45º SEGMENTADO ST EXTRAFLEX MB-13 CONAIRE D=450 | 0.1 | 73.3 | 7.33 |
| 3MTS912P009 | u | TE SIMPLE GALVA 90º SEGMENTADA ST EXTRAFLEX MB-13 CONAIRE D=450 | 0.022 | 108.28 | 2.38 |
| 3MRC12P033 | u | REDUCCION CONCENTRICA GALVA SEGMENTADO ST EXTRAFLEX MB-13 CONAIRE D=500/450 | 0.031 | 98.14 | 3.04 |
| CMEL009 | u | MANGUITO UNION GALVA SEGMENTADO JG VENT CONAIRE d=450 | 0.155 | 20.75 | 3.22 |
|  |  | Total |  |  | 86.86 |

**CCEFP013045045** Cond CONAIRE JG EXTRAFLEX MB-13 mm circular D=450 mm y 0,6 mm de espesor 45 pct fig simple pared helic
Precio: 92.74
Fabricación y suministro de conductos CONAIRE JG EXTRAFLEX MB de geometría circular, tipo simple pared helicoidal de acero galvanizado en caliente, calidad del acero DX51D+Z250/275, de 450 mm de diámetro y 0,6 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P009 | ml | TUBO HELICOIDAL GALVA ST EXTRAFLEX MB-13x3000 CONAIRE D=450 | 0.333 | 198.16 | 65.99 |
| 3MCO912P009 | u | CODO GALVA 90º SEGMENTADO ST EXTRAFLEX MB-13 CONAIRE D=450 | 0.054 | 116.67 | 6.30 |
| 3MCO412P009 | u | CODO GALVA 45º SEGMENTADO ST EXTRAFLEX MB-13 CONAIRE D=450 | 0.129 | 73.3 | 9.46 |
| 3MTS912P009 | u | TE SIMPLE GALVA 90º SEGMENTADA ST EXTRAFLEX MB-13 CONAIRE D=450 | 0.028 | 108.28 | 3.03 |
| 3MRC12P033 | u | REDUCCION CONCENTRICA GALVA SEGMENTADO ST EXTRAFLEX MB-13 CONAIRE D=500/450 | 0.039 | 98.14 | 3.83 |
| CMEL009 | u | MANGUITO UNION GALVA SEGMENTADO JG VENT CONAIRE d=450 | 0.199 | 20.75 | 4.13 |
|  |  | Total |  |  | 92.74 |

**CCEFP013045055** Cond CONAIRE JG EXTRAFLEX MB-13 mm circular D=450 mm y 0,6 mm de espesor 55 pct fig simple pared helic
Precio: 98.76
Fabricación y suministro de conductos CONAIRE JG EXTRAFLEX MB de geometría circular, tipo simple pared helicoidal de acero galvanizado en caliente, calidad del acero DX51D+Z250/275, de 450 mm de diámetro y 0,6 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P009 | ml | TUBO HELICOIDAL GALVA ST EXTRAFLEX MB-13x3000 CONAIRE D=450 | 0.333 | 198.16 | 65.99 |
| 3MCO912P009 | u | CODO GALVA 90º SEGMENTADO ST EXTRAFLEX MB-13 CONAIRE D=450 | 0.066 | 116.67 | 7.70 |
| 3MCO412P009 | u | CODO GALVA 45º SEGMENTADO ST EXTRAFLEX MB-13 CONAIRE D=450 | 0.157 | 73.3 | 11.51 |
| 3MTS912P009 | u | TE SIMPLE GALVA 90º SEGMENTADA ST EXTRAFLEX MB-13 CONAIRE D=450 | 0.035 | 108.28 | 3.79 |
| 3MRC12P033 | u | REDUCCION CONCENTRICA GALVA SEGMENTADO ST EXTRAFLEX MB-13 CONAIRE D=500/450 | 0.048 | 98.14 | 4.71 |
| CMEL009 | u | MANGUITO UNION GALVA SEGMENTADO JG VENT CONAIRE d=450 | 0.244 | 20.75 | 5.06 |
|  |  | Total |  |  | 98.76 |

###### XTRFLXP13500 EXTRAFLEX MB-13 D=500 mm

**CCEFP013050015** Cond CONAIRE JG EXTRAFLEX MB-13 mm circular D=500 mm y 0,7 mm de espesor 15 pct fig simple pared helic
Precio: 89.94
Fabricación y suministro de conductos CONAIRE JG EXTRAFLEX MB de geometría circular, tipo simple pared helicoidal de acero galvanizado en caliente, calidad del acero DX51D+Z250/275, de 500 mm de diámetro y 0,7 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P010 | ml | TUBO HELICOIDAL GALVA ST EXTRAFLEX MB-13x3000 CONAIRE D=500 | 0.333 | 236.77 | 78.84 |
| 3MCO912P010 | u | CODO GALVA 90º SEGMENTADO ST EXTRAFLEX MB-13 CONAIRE D=500 | 0.018 | 153.98 | 2.77 |
| 3MCO412P010 | u | CODO GALVA 45º SEGMENTADO ST EXTRAFLEX MB-13 CONAIRE D=500 | 0.043 | 91.46 | 3.93 |
| 3MTS912P010 | u | TE SIMPLE GALVA 90º SEGMENTADA ST EXTRAFLEX MB-13 CONAIRE D=500 | 0.009 | 144.57 | 1.30 |
| 3MRC12P040 | u | REDUCCION CONCENTRICA GALVA SEGMENTADO ST EXTRAFLEX MB-13 CONAIRE D=560/500 | 0.013 | 120.76 | 1.57 |
| CMEL010 | u | MANGUITO UNION GALVA SEGMENTADO JG VENT CONAIRE d=500 | 0.066 | 23.22 | 1.53 |
|  |  | Total |  |  | 89.94 |

**CCEFP013050025** Cond CONAIRE JG EXTRAFLEX MB-13 mm circular D=500 mm y 0,7 mm de espesor 25 pct fig simple pared helic
Precio: 97.5
Fabricación y suministro de conductos CONAIRE JG EXTRAFLEX MB de geometría circular, tipo simple pared helicoidal de acero galvanizado en caliente, calidad del acero DX51D+Z250/275, de 500 mm de diámetro y 0,7 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P010 | ml | TUBO HELICOIDAL GALVA ST EXTRAFLEX MB-13x3000 CONAIRE D=500 | 0.333 | 236.77 | 78.84 |
| 3MCO912P010 | u | CODO GALVA 90º SEGMENTADO ST EXTRAFLEX MB-13 CONAIRE D=500 | 0.03 | 153.98 | 4.62 |
| 3MCO412P010 | u | CODO GALVA 45º SEGMENTADO ST EXTRAFLEX MB-13 CONAIRE D=500 | 0.071 | 91.46 | 6.49 |
| 3MTS912P010 | u | TE SIMPLE GALVA 90º SEGMENTADA ST EXTRAFLEX MB-13 CONAIRE D=500 | 0.016 | 144.57 | 2.31 |
| 3MRC12P040 | u | REDUCCION CONCENTRICA GALVA SEGMENTADO ST EXTRAFLEX MB-13 CONAIRE D=560/500 | 0.022 | 120.76 | 2.66 |
| CMEL010 | u | MANGUITO UNION GALVA SEGMENTADO JG VENT CONAIRE d=500 | 0.111 | 23.22 | 2.58 |
|  |  | Total |  |  | 97.5 |

**CCEFP013050035** Cond CONAIRE JG EXTRAFLEX MB-13 mm circular D=500 mm y 0,7 mm de espesor 35 pct fig simple pared helic
Precio: 104.98
Fabricación y suministro de conductos CONAIRE JG EXTRAFLEX MB de geometría circular, tipo simple pared helicoidal de acero galvanizado en caliente, calidad del acero DX51D+Z250/275, de 500 mm de diámetro y 0,7 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P010 | ml | TUBO HELICOIDAL GALVA ST EXTRAFLEX MB-13x3000 CONAIRE D=500 | 0.333 | 236.77 | 78.84 |
| 3MCO912P010 | u | CODO GALVA 90º SEGMENTADO ST EXTRAFLEX MB-13 CONAIRE D=500 | 0.042 | 153.98 | 6.47 |
| 3MCO412P010 | u | CODO GALVA 45º SEGMENTADO ST EXTRAFLEX MB-13 CONAIRE D=500 | 0.1 | 91.46 | 9.15 |
| 3MTS912P010 | u | TE SIMPLE GALVA 90º SEGMENTADA ST EXTRAFLEX MB-13 CONAIRE D=500 | 0.022 | 144.57 | 3.18 |
| 3MRC12P040 | u | REDUCCION CONCENTRICA GALVA SEGMENTADO ST EXTRAFLEX MB-13 CONAIRE D=560/500 | 0.031 | 120.76 | 3.74 |
| CMEL010 | u | MANGUITO UNION GALVA SEGMENTADO JG VENT CONAIRE d=500 | 0.155 | 23.22 | 3.60 |
|  |  | Total |  |  | 104.98 |

**CCEFP013050045** Cond CONAIRE JG EXTRAFLEX MB-13 mm circular D=500 mm y 0,7 mm de espesor 45 pct fig simple pared helic
Precio: 112.33
Fabricación y suministro de conductos CONAIRE JG EXTRAFLEX MB de geometría circular, tipo simple pared helicoidal de acero galvanizado en caliente, calidad del acero DX51D+Z250/275, de 500 mm de diámetro y 0,7 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P010 | ml | TUBO HELICOIDAL GALVA ST EXTRAFLEX MB-13x3000 CONAIRE D=500 | 0.333 | 236.77 | 78.84 |
| 3MCO912P010 | u | CODO GALVA 90º SEGMENTADO ST EXTRAFLEX MB-13 CONAIRE D=500 | 0.054 | 153.98 | 8.31 |
| 3MCO412P010 | u | CODO GALVA 45º SEGMENTADO ST EXTRAFLEX MB-13 CONAIRE D=500 | 0.129 | 91.46 | 11.80 |
| 3MTS912P010 | u | TE SIMPLE GALVA 90º SEGMENTADA ST EXTRAFLEX MB-13 CONAIRE D=500 | 0.028 | 144.57 | 4.05 |
| 3MRC12P040 | u | REDUCCION CONCENTRICA GALVA SEGMENTADO ST EXTRAFLEX MB-13 CONAIRE D=560/500 | 0.039 | 120.76 | 4.71 |
| CMEL010 | u | MANGUITO UNION GALVA SEGMENTADO JG VENT CONAIRE d=500 | 0.199 | 23.22 | 4.62 |
|  |  | Total |  |  | 112.33 |

**CCEFP013050055** Cond CONAIRE JG EXTRAFLEX MB-13 mm circular D=500 mm y 0,7 mm de espesor 55 pct fig simple pared helic
Precio: 119.89
Fabricación y suministro de conductos CONAIRE JG EXTRAFLEX MB de geometría circular, tipo simple pared helicoidal de acero galvanizado en caliente, calidad del acero DX51D+Z250/275, de 500 mm de diámetro y 0,7 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P010 | ml | TUBO HELICOIDAL GALVA ST EXTRAFLEX MB-13x3000 CONAIRE D=500 | 0.333 | 236.77 | 78.84 |
| 3MCO912P010 | u | CODO GALVA 90º SEGMENTADO ST EXTRAFLEX MB-13 CONAIRE D=500 | 0.066 | 153.98 | 10.16 |
| 3MCO412P010 | u | CODO GALVA 45º SEGMENTADO ST EXTRAFLEX MB-13 CONAIRE D=500 | 0.157 | 91.46 | 14.36 |
| 3MTS912P010 | u | TE SIMPLE GALVA 90º SEGMENTADA ST EXTRAFLEX MB-13 CONAIRE D=500 | 0.035 | 144.57 | 5.06 |
| 3MRC12P040 | u | REDUCCION CONCENTRICA GALVA SEGMENTADO ST EXTRAFLEX MB-13 CONAIRE D=560/500 | 0.048 | 120.76 | 5.80 |
| CMEL010 | u | MANGUITO UNION GALVA SEGMENTADO JG VENT CONAIRE d=500 | 0.244 | 23.22 | 5.67 |
|  |  | Total |  |  | 119.89 |

###### XTRFLXP13560 EXTRAFLEX MB-13 D=560 mm

**CCEFP013056015** Cond CONAIRE JG EXTRAFLEX MB-13 mm circular D=560 mm y 0,7 mm de espesor 15 pct fig simple pared helic
Precio: 100.43
Fabricación y suministro de conductos CONAIRE JG EXTRAFLEX MB de geometría circular, tipo simple pared helicoidal de acero galvanizado en caliente, calidad del acero DX51D+Z250/275, de 560 mm de diámetro y 0,7 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P011 | ml | TUBO HELICOIDAL GALVA ST EXTRAFLEX MB-13x3000 CONAIRE D=560 | 0.333 | 263.65 | 87.80 |
| 3MCO912P011 | u | CODO GALVA 90º SEGMENTADO ST EXTRAFLEX MB-13 CONAIRE D=560 | 0.018 | 178.77 | 3.22 |
| 3MCO412P011 | u | CODO GALVA 45º SEGMENTADO ST EXTRAFLEX MB-13 CONAIRE D=560 | 0.043 | 107.67 | 4.63 |
| 3MTS912P011 | u | TE SIMPLE GALVA 90º SEGMENTADA ST EXTRAFLEX MB-13 CONAIRE D=560 | 0.009 | 169.81 | 1.53 |
| 3MRC12P048 | u | REDUCCION CONCENTRICA GALVA SEGMENTADO ST EXTRAFLEX MB-13 CONAIRE D=600/560 | 0.013 | 132.24 | 1.72 |
| CMEL010 | u | MANGUITO UNION GALVA SEGMENTADO JG VENT CONAIRE d=500 | 0.066 | 23.22 | 1.53 |
|  |  | Total |  |  | 100.43 |

**CCEFP013056025** Cond CONAIRE JG EXTRAFLEX MB-13 mm circular D=560 mm y 0,7 mm de espesor 25 pct fig simple pared helic
Precio: 100.43
Fabricación y suministro de conductos CONAIRE JG EXTRAFLEX MB de geometría circular, tipo simple pared helicoidal de acero galvanizado en caliente, calidad del acero DX51D+Z250/275, de 560 mm de diámetro y 0,7 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P011 | ml | TUBO HELICOIDAL GALVA ST EXTRAFLEX MB-13x3000 CONAIRE D=560 | 0.333 | 263.65 | 87.80 |
| 3MCO912P011 | u | CODO GALVA 90º SEGMENTADO ST EXTRAFLEX MB-13 CONAIRE D=560 | 0.018 | 178.77 | 3.22 |
| 3MCO412P011 | u | CODO GALVA 45º SEGMENTADO ST EXTRAFLEX MB-13 CONAIRE D=560 | 0.043 | 107.67 | 4.63 |
| 3MTS912P011 | u | TE SIMPLE GALVA 90º SEGMENTADA ST EXTRAFLEX MB-13 CONAIRE D=560 | 0.009 | 169.81 | 1.53 |
| 3MRC12P048 | u | REDUCCION CONCENTRICA GALVA SEGMENTADO ST EXTRAFLEX MB-13 CONAIRE D=600/560 | 0.013 | 132.24 | 1.72 |
| CMEL010 | u | MANGUITO UNION GALVA SEGMENTADO JG VENT CONAIRE d=500 | 0.066 | 23.22 | 1.53 |
|  |  | Total |  |  | 100.43 |

**CCEFP013056035** Cond CONAIRE JG EXTRAFLEX MB-13 mm circular D=560 mm y 0,7 mm de espesor 35 pct fig simple pared helic
Precio: 100.43
Fabricación y suministro de conductos CONAIRE JG EXTRAFLEX MB de geometría circular, tipo simple pared helicoidal de acero galvanizado en caliente, calidad del acero DX51D+Z250/275, de 560 mm de diámetro y 0,7 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P011 | ml | TUBO HELICOIDAL GALVA ST EXTRAFLEX MB-13x3000 CONAIRE D=560 | 0.333 | 263.65 | 87.80 |
| 3MCO912P011 | u | CODO GALVA 90º SEGMENTADO ST EXTRAFLEX MB-13 CONAIRE D=560 | 0.018 | 178.77 | 3.22 |
| 3MCO412P011 | u | CODO GALVA 45º SEGMENTADO ST EXTRAFLEX MB-13 CONAIRE D=560 | 0.043 | 107.67 | 4.63 |
| 3MTS912P011 | u | TE SIMPLE GALVA 90º SEGMENTADA ST EXTRAFLEX MB-13 CONAIRE D=560 | 0.009 | 169.81 | 1.53 |
| 3MRC12P048 | u | REDUCCION CONCENTRICA GALVA SEGMENTADO ST EXTRAFLEX MB-13 CONAIRE D=600/560 | 0.013 | 132.24 | 1.72 |
| CMEL010 | u | MANGUITO UNION GALVA SEGMENTADO JG VENT CONAIRE d=500 | 0.066 | 23.22 | 1.53 |
|  |  | Total |  |  | 100.43 |

**CCEFP013056045** Cond CONAIRE JG EXTRAFLEX MB-13 mm circular D=560 mm y 0,7 mm de espesor 45 pct fig simple pared helic
Precio: 100.43
Fabricación y suministro de conductos CONAIRE JG EXTRAFLEX MB de geometría circular, tipo simple pared helicoidal de acero galvanizado en caliente, calidad del acero DX51D+Z250/275, de 560 mm de diámetro y 0,7 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P011 | ml | TUBO HELICOIDAL GALVA ST EXTRAFLEX MB-13x3000 CONAIRE D=560 | 0.333 | 263.65 | 87.80 |
| 3MCO912P011 | u | CODO GALVA 90º SEGMENTADO ST EXTRAFLEX MB-13 CONAIRE D=560 | 0.018 | 178.77 | 3.22 |
| 3MCO412P011 | u | CODO GALVA 45º SEGMENTADO ST EXTRAFLEX MB-13 CONAIRE D=560 | 0.043 | 107.67 | 4.63 |
| 3MTS912P011 | u | TE SIMPLE GALVA 90º SEGMENTADA ST EXTRAFLEX MB-13 CONAIRE D=560 | 0.009 | 169.81 | 1.53 |
| 3MRC12P048 | u | REDUCCION CONCENTRICA GALVA SEGMENTADO ST EXTRAFLEX MB-13 CONAIRE D=600/560 | 0.013 | 132.24 | 1.72 |
| CMEL010 | u | MANGUITO UNION GALVA SEGMENTADO JG VENT CONAIRE d=500 | 0.066 | 23.22 | 1.53 |
|  |  | Total |  |  | 100.43 |

**CCEFP013056055** Cond CONAIRE JG EXTRAFLEX MB-13 mm circular D=560 mm y 0,7 mm de espesor 55 pct fig simple pared helic
Precio: 100.43
Fabricación y suministro de conductos CONAIRE JG EXTRAFLEX MB de geometría circular, tipo simple pared helicoidal de acero galvanizado en caliente, calidad del acero DX51D+Z250/275, de 560 mm de diámetro y 0,7 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P011 | ml | TUBO HELICOIDAL GALVA ST EXTRAFLEX MB-13x3000 CONAIRE D=560 | 0.333 | 263.65 | 87.80 |
| 3MCO912P011 | u | CODO GALVA 90º SEGMENTADO ST EXTRAFLEX MB-13 CONAIRE D=560 | 0.018 | 178.77 | 3.22 |
| 3MCO412P011 | u | CODO GALVA 45º SEGMENTADO ST EXTRAFLEX MB-13 CONAIRE D=560 | 0.043 | 107.67 | 4.63 |
| 3MTS912P011 | u | TE SIMPLE GALVA 90º SEGMENTADA ST EXTRAFLEX MB-13 CONAIRE D=560 | 0.009 | 169.81 | 1.53 |
| 3MRC12P048 | u | REDUCCION CONCENTRICA GALVA SEGMENTADO ST EXTRAFLEX MB-13 CONAIRE D=600/560 | 0.013 | 132.24 | 1.72 |
| CMEL010 | u | MANGUITO UNION GALVA SEGMENTADO JG VENT CONAIRE d=500 | 0.066 | 23.22 | 1.53 |
|  |  | Total |  |  | 100.43 |

###### XTRFLXP13600 EXTRAFLEX MB-13 D=600 mm

**CCEFP013060015** Cond CONAIRE JG EXTRAFLEX MB-13 mm circular D=600 mm y 0,7 mm de espesor 15 pct fig simple pared helic
Precio: 108.28
Fabricación y suministro de conductos CONAIRE JG EXTRAFLEX MB de geometría circular, tipo simple pared helicoidal de acero galvanizado en caliente, calidad del acero DX51D+Z250/275, de 600 mm de diámetro y 0,7 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P012 | ml | TUBO HELICOIDAL GALVA ST EXTRAFLEX MB-13x3000 CONAIRE D=600 | 0.333 | 281.28 | 93.67 |
| 3MCO912P012 | u | CODO GALVA 90º SEGMENTADO ST EXTRAFLEX MB-13 CONAIRE D=600 | 0.018 | 203.29 | 3.66 |
| 3MCO412P012 | u | CODO GALVA 45º SEGMENTADO ST EXTRAFLEX MB-13 CONAIRE D=600 | 0.043 | 125.77 | 5.41 |
| 3MTS912P012 | u | TE SIMPLE GALVA 90º SEGMENTADA ST EXTRAFLEX MB-13 CONAIRE D=600 | 0.009 | 192.89 | 1.74 |
| 3MRC12P056 | u | REDUCCION CONCENTRICA GALVA SEGMENTADO ST EXTRAFLEX MB-13 CONAIRE D=630/600 | 0.013 | 154.74 | 2.01 |
| CMEL012 | u | MANGUITO UNION GALVA SEGMENTADO JG VENT CONAIRE d=600 | 0.066 | 27.05 | 1.79 |
|  |  | Total |  |  | 108.28 |

**CCEFP013060025** Cond CONAIRE JG EXTRAFLEX MB-13 mm circular D=600 mm y 0,7 mm de espesor 25 pct fig simple pared helic
Precio: 108.28
Fabricación y suministro de conductos CONAIRE JG EXTRAFLEX MB de geometría circular, tipo simple pared helicoidal de acero galvanizado en caliente, calidad del acero DX51D+Z250/275, de 600 mm de diámetro y 0,7 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P012 | ml | TUBO HELICOIDAL GALVA ST EXTRAFLEX MB-13x3000 CONAIRE D=600 | 0.333 | 281.28 | 93.67 |
| 3MCO912P012 | u | CODO GALVA 90º SEGMENTADO ST EXTRAFLEX MB-13 CONAIRE D=600 | 0.018 | 203.29 | 3.66 |
| 3MCO412P012 | u | CODO GALVA 45º SEGMENTADO ST EXTRAFLEX MB-13 CONAIRE D=600 | 0.043 | 125.77 | 5.41 |
| 3MTS912P012 | u | TE SIMPLE GALVA 90º SEGMENTADA ST EXTRAFLEX MB-13 CONAIRE D=600 | 0.009 | 192.89 | 1.74 |
| 3MRC12P056 | u | REDUCCION CONCENTRICA GALVA SEGMENTADO ST EXTRAFLEX MB-13 CONAIRE D=630/600 | 0.013 | 154.74 | 2.01 |
| CMEL012 | u | MANGUITO UNION GALVA SEGMENTADO JG VENT CONAIRE d=600 | 0.066 | 27.05 | 1.79 |
|  |  | Total |  |  | 108.28 |

**CCEFP013060035** Cond CONAIRE JG EXTRAFLEX MB-13 mm circular D=600 mm y 0,7 mm de espesor 35 pct fig simple pared helic
Precio: 108.28
Fabricación y suministro de conductos CONAIRE JG EXTRAFLEX MB de geometría circular, tipo simple pared helicoidal de acero galvanizado en caliente, calidad del acero DX51D+Z250/275, de 600 mm de diámetro y 0,7 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P012 | ml | TUBO HELICOIDAL GALVA ST EXTRAFLEX MB-13x3000 CONAIRE D=600 | 0.333 | 281.28 | 93.67 |
| 3MCO912P012 | u | CODO GALVA 90º SEGMENTADO ST EXTRAFLEX MB-13 CONAIRE D=600 | 0.018 | 203.29 | 3.66 |
| 3MCO412P012 | u | CODO GALVA 45º SEGMENTADO ST EXTRAFLEX MB-13 CONAIRE D=600 | 0.043 | 125.77 | 5.41 |
| 3MTS912P012 | u | TE SIMPLE GALVA 90º SEGMENTADA ST EXTRAFLEX MB-13 CONAIRE D=600 | 0.009 | 192.89 | 1.74 |
| 3MRC12P056 | u | REDUCCION CONCENTRICA GALVA SEGMENTADO ST EXTRAFLEX MB-13 CONAIRE D=630/600 | 0.013 | 154.74 | 2.01 |
| CMEL012 | u | MANGUITO UNION GALVA SEGMENTADO JG VENT CONAIRE d=600 | 0.066 | 27.05 | 1.79 |
|  |  | Total |  |  | 108.28 |

**CCEFP013060045** Cond CONAIRE JG EXTRAFLEX MB-13 mm circular D=600 mm y 0,7 mm de espesor 45 pct fig simple pared helic
Precio: 108.28
Fabricación y suministro de conductos CONAIRE JG EXTRAFLEX MB de geometría circular, tipo simple pared helicoidal de acero galvanizado en caliente, calidad del acero DX51D+Z250/275, de 600 mm de diámetro y 0,7 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P012 | ml | TUBO HELICOIDAL GALVA ST EXTRAFLEX MB-13x3000 CONAIRE D=600 | 0.333 | 281.28 | 93.67 |
| 3MCO912P012 | u | CODO GALVA 90º SEGMENTADO ST EXTRAFLEX MB-13 CONAIRE D=600 | 0.018 | 203.29 | 3.66 |
| 3MCO412P012 | u | CODO GALVA 45º SEGMENTADO ST EXTRAFLEX MB-13 CONAIRE D=600 | 0.043 | 125.77 | 5.41 |
| 3MTS912P012 | u | TE SIMPLE GALVA 90º SEGMENTADA ST EXTRAFLEX MB-13 CONAIRE D=600 | 0.009 | 192.89 | 1.74 |
| 3MRC12P056 | u | REDUCCION CONCENTRICA GALVA SEGMENTADO ST EXTRAFLEX MB-13 CONAIRE D=630/600 | 0.013 | 154.74 | 2.01 |
| CMEL012 | u | MANGUITO UNION GALVA SEGMENTADO JG VENT CONAIRE d=600 | 0.066 | 27.05 | 1.79 |
|  |  | Total |  |  | 108.28 |

**CCEFP013060055** Cond CONAIRE JG EXTRAFLEX MB-13 mm circular D=600 mm y 0,7 mm de espesor 55 pct fig simple pared helic
Precio: 108.28
Fabricación y suministro de conductos CONAIRE JG EXTRAFLEX MB de geometría circular, tipo simple pared helicoidal de acero galvanizado en caliente, calidad del acero DX51D+Z250/275, de 600 mm de diámetro y 0,7 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P012 | ml | TUBO HELICOIDAL GALVA ST EXTRAFLEX MB-13x3000 CONAIRE D=600 | 0.333 | 281.28 | 93.67 |
| 3MCO912P012 | u | CODO GALVA 90º SEGMENTADO ST EXTRAFLEX MB-13 CONAIRE D=600 | 0.018 | 203.29 | 3.66 |
| 3MCO412P012 | u | CODO GALVA 45º SEGMENTADO ST EXTRAFLEX MB-13 CONAIRE D=600 | 0.043 | 125.77 | 5.41 |
| 3MTS912P012 | u | TE SIMPLE GALVA 90º SEGMENTADA ST EXTRAFLEX MB-13 CONAIRE D=600 | 0.009 | 192.89 | 1.74 |
| 3MRC12P056 | u | REDUCCION CONCENTRICA GALVA SEGMENTADO ST EXTRAFLEX MB-13 CONAIRE D=630/600 | 0.013 | 154.74 | 2.01 |
| CMEL012 | u | MANGUITO UNION GALVA SEGMENTADO JG VENT CONAIRE d=600 | 0.066 | 27.05 | 1.79 |
|  |  | Total |  |  | 108.28 |

###### XTRFLXP13630 EXTRAFLEX MB-13 D=630 mm

**CCEFP013063015** Cond CONAIRE JG EXTRAFLEX MB-13 mm circular D=630 mm y 0,7 mm de espesor 15 pct fig simple pared helic
Precio: 115.87
Fabricación y suministro de conductos CONAIRE JG EXTRAFLEX MB de geometría circular, tipo simple pared helicoidal de acero galvanizado en caliente, calidad del acero DX51D+Z250/275, de 630 mm de diámetro y 0,7 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P013 | ml | TUBO HELICOIDAL GALVA ST EXTRAFLEX MB-13x3000 CONAIRE D=630 | 0.333 | 300.14 | 99.95 |
| 3MCO912P013 | u | CODO GALVA 90º SEGMENTADO ST EXTRAFLEX MB-13 CONAIRE D=630 | 0.018 | 220.77 | 3.97 |
| 3MCO412P013 | u | CODO GALVA 45º SEGMENTADO ST EXTRAFLEX MB-13 CONAIRE D=630 | 0.043 | 136.85 | 5.88 |
| 3MTS912P013 | u | TE SIMPLE GALVA 90º SEGMENTADA ST EXTRAFLEX MB-13 CONAIRE D=630 | 0.009 | 207.14 | 1.86 |
| 3MRC12P065 | u | REDUCCION CONCENTRICA GALVA SEGMENTADO ST EXTRAFLEX MB-13 CONAIRE D=710/630 | 0.013 | 176.23 | 2.29 |
| CMEL013 | u | MANGUITO UNION GALVA SEGMENTADO JG VENT CONAIRE d=630 | 0.066 | 29.11 | 1.92 |
|  |  | Total |  |  | 115.87 |

**CCEFP013063025** Cond CONAIRE JG EXTRAFLEX MB-13 mm circular D=630 mm y 0,7 mm de espesor 25 pct fig simple pared helic
Precio: 117.18
Fabricación y suministro de conductos CONAIRE JG EXTRAFLEX MB de geometría circular, tipo simple pared helicoidal de acero galvanizado en caliente, calidad del acero DX51D+Z250/275, de 630 mm de diámetro y 0,7 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P013 | ml | TUBO HELICOIDAL GALVA ST EXTRAFLEX MB-13x3000 CONAIRE D=630 | 0.333 | 300.14 | 99.95 |
| 3MCO912P013 | u | CODO GALVA 90º SEGMENTADO ST EXTRAFLEX MB-13 CONAIRE D=630 | 0.018 | 220.77 | 3.97 |
| 3MCO412P013 | u | CODO GALVA 45º SEGMENTADO ST EXTRAFLEX MB-13 CONAIRE D=630 | 0.043 | 136.85 | 5.88 |
| 3MTS912P013 | u | TE SIMPLE GALVA 90º SEGMENTADA ST EXTRAFLEX MB-13 CONAIRE D=630 | 0.009 | 207.14 | 1.86 |
| 3MRC12P065 | u | REDUCCION CONCENTRICA GALVA SEGMENTADO ST EXTRAFLEX MB-13 CONAIRE D=710/630 | 0.013 | 176.23 | 2.29 |
| CMEL013 | u | MANGUITO UNION GALVA SEGMENTADO JG VENT CONAIRE d=630 | 0.111 | 29.11 | 3.23 |
|  |  | Total |  |  | 117.18 |

**CCEFP013063035** Cond CONAIRE JG EXTRAFLEX MB-13 mm circular D=630 mm y 0,7 mm de espesor 35 pct fig simple pared helic
Precio: 118.46
Fabricación y suministro de conductos CONAIRE JG EXTRAFLEX MB de geometría circular, tipo simple pared helicoidal de acero galvanizado en caliente, calidad del acero DX51D+Z250/275, de 630 mm de diámetro y 0,7 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P013 | ml | TUBO HELICOIDAL GALVA ST EXTRAFLEX MB-13x3000 CONAIRE D=630 | 0.333 | 300.14 | 99.95 |
| 3MCO912P013 | u | CODO GALVA 90º SEGMENTADO ST EXTRAFLEX MB-13 CONAIRE D=630 | 0.018 | 220.77 | 3.97 |
| 3MCO412P013 | u | CODO GALVA 45º SEGMENTADO ST EXTRAFLEX MB-13 CONAIRE D=630 | 0.043 | 136.85 | 5.88 |
| 3MTS912P013 | u | TE SIMPLE GALVA 90º SEGMENTADA ST EXTRAFLEX MB-13 CONAIRE D=630 | 0.009 | 207.14 | 1.86 |
| 3MRC12P065 | u | REDUCCION CONCENTRICA GALVA SEGMENTADO ST EXTRAFLEX MB-13 CONAIRE D=710/630 | 0.013 | 176.23 | 2.29 |
| CMEL013 | u | MANGUITO UNION GALVA SEGMENTADO JG VENT CONAIRE d=630 | 0.155 | 29.11 | 4.51 |
|  |  | Total |  |  | 118.46 |

**CCEFP013063045** Cond CONAIRE JG EXTRAFLEX MB-13 mm circular D=630 mm y 0,7 mm de espesor 45 pct fig simple pared helic
Precio: 119.74
Fabricación y suministro de conductos CONAIRE JG EXTRAFLEX MB de geometría circular, tipo simple pared helicoidal de acero galvanizado en caliente, calidad del acero DX51D+Z250/275, de 630 mm de diámetro y 0,7 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P013 | ml | TUBO HELICOIDAL GALVA ST EXTRAFLEX MB-13x3000 CONAIRE D=630 | 0.333 | 300.14 | 99.95 |
| 3MCO912P013 | u | CODO GALVA 90º SEGMENTADO ST EXTRAFLEX MB-13 CONAIRE D=630 | 0.018 | 220.77 | 3.97 |
| 3MCO412P013 | u | CODO GALVA 45º SEGMENTADO ST EXTRAFLEX MB-13 CONAIRE D=630 | 0.043 | 136.85 | 5.88 |
| 3MTS912P013 | u | TE SIMPLE GALVA 90º SEGMENTADA ST EXTRAFLEX MB-13 CONAIRE D=630 | 0.009 | 207.14 | 1.86 |
| 3MRC12P065 | u | REDUCCION CONCENTRICA GALVA SEGMENTADO ST EXTRAFLEX MB-13 CONAIRE D=710/630 | 0.013 | 176.23 | 2.29 |
| CMEL013 | u | MANGUITO UNION GALVA SEGMENTADO JG VENT CONAIRE d=630 | 0.199 | 29.11 | 5.79 |
|  |  | Total |  |  | 119.74 |

**CCEFP013063055** Cond CONAIRE JG EXTRAFLEX MB-13 mm circular D=630 mm y 0,7 mm de espesor 55 pct fig simple pared helic
Precio: 121.05
Fabricación y suministro de conductos CONAIRE JG EXTRAFLEX MB de geometría circular, tipo simple pared helicoidal de acero galvanizado en caliente, calidad del acero DX51D+Z250/275, de 630 mm de diámetro y 0,7 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P013 | ml | TUBO HELICOIDAL GALVA ST EXTRAFLEX MB-13x3000 CONAIRE D=630 | 0.333 | 300.14 | 99.95 |
| 3MCO912P013 | u | CODO GALVA 90º SEGMENTADO ST EXTRAFLEX MB-13 CONAIRE D=630 | 0.018 | 220.77 | 3.97 |
| 3MCO412P013 | u | CODO GALVA 45º SEGMENTADO ST EXTRAFLEX MB-13 CONAIRE D=630 | 0.043 | 136.85 | 5.88 |
| 3MTS912P013 | u | TE SIMPLE GALVA 90º SEGMENTADA ST EXTRAFLEX MB-13 CONAIRE D=630 | 0.009 | 207.14 | 1.86 |
| 3MRC12P065 | u | REDUCCION CONCENTRICA GALVA SEGMENTADO ST EXTRAFLEX MB-13 CONAIRE D=710/630 | 0.013 | 176.23 | 2.29 |
| CMEL013 | u | MANGUITO UNION GALVA SEGMENTADO JG VENT CONAIRE d=630 | 0.244 | 29.11 | 7.10 |
|  |  | Total |  |  | 121.05 |

###### XTRFLXP13710 EXTRAFLEX MB-13 D=710 mm

**CCEFP013071015** Cond CONAIRE JG EXTRAFLEX MB-13 mm circular D=710 mm y 0,8 mm de espesor 15 pct fig simple pared helic
Precio: 131.44
Fabricación y suministro de conductos CONAIRE JG EXTRAFLEX MB de geometría circular, tipo simple pared helicoidal de acero galvanizado en caliente, calidad del acero DX51D+Z250/275, de 710 mm de diámetro y 0,8 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P014 | ml | TUBO HELICOIDAL GALVA ST EXTRAFLEX MB-13x3000 CONAIRE D=710 | 0.333 | 336.57 | 112.08 |
| 3MCO912P014 | u | CODO GALVA 90º SEGMENTADO ST EXTRAFLEX MB-13 CONAIRE D=710 | 0.018 | 274.12 | 4.93 |
| 3MCO412P014 | u | CODO GALVA 45º SEGMENTADO ST EXTRAFLEX MB-13 CONAIRE D=710 | 0.043 | 164.74 | 7.08 |
| 3MTS912P014 | u | TE SIMPLE GALVA 90º SEGMENTADA ST EXTRAFLEX MB-13 CONAIRE D=710 | 0.009 | 258.15 | 2.32 |
| 3MRC12P074 | u | REDUCCION CONCENTRICA GALVA SEGMENTADO ST EXTRAFLEX MB-13 CONAIRE D=800/710 | 0.013 | 220.03 | 2.86 |
| CMEL014 | u | MANGUITO UNION GALVA SEGMENTADO JG VENT CONAIRE d=710 | 0.066 | 32.82 | 2.17 |
|  |  | Total |  |  | 131.44 |

**CCEFP013071025** Cond CONAIRE JG EXTRAFLEX MB-13 mm circular D=710 mm y 0,8 mm de espesor 25 pct fig simple pared helic
Precio: 132.91
Fabricación y suministro de conductos CONAIRE JG EXTRAFLEX MB de geometría circular, tipo simple pared helicoidal de acero galvanizado en caliente, calidad del acero DX51D+Z250/275, de 710 mm de diámetro y 0,8 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P014 | ml | TUBO HELICOIDAL GALVA ST EXTRAFLEX MB-13x3000 CONAIRE D=710 | 0.333 | 336.57 | 112.08 |
| 3MCO912P014 | u | CODO GALVA 90º SEGMENTADO ST EXTRAFLEX MB-13 CONAIRE D=710 | 0.018 | 274.12 | 4.93 |
| 3MCO412P014 | u | CODO GALVA 45º SEGMENTADO ST EXTRAFLEX MB-13 CONAIRE D=710 | 0.043 | 164.74 | 7.08 |
| 3MTS912P014 | u | TE SIMPLE GALVA 90º SEGMENTADA ST EXTRAFLEX MB-13 CONAIRE D=710 | 0.009 | 258.15 | 2.32 |
| 3MRC12P074 | u | REDUCCION CONCENTRICA GALVA SEGMENTADO ST EXTRAFLEX MB-13 CONAIRE D=800/710 | 0.013 | 220.03 | 2.86 |
| CMEL014 | u | MANGUITO UNION GALVA SEGMENTADO JG VENT CONAIRE d=710 | 0.111 | 32.82 | 3.64 |
|  |  | Total |  |  | 132.91 |

**CCEFP013071035** Cond CONAIRE JG EXTRAFLEX MB-13 mm circular D=710 mm y 0,8 mm de espesor 35 pct fig simple pared helic
Precio: 134.36
Fabricación y suministro de conductos CONAIRE JG EXTRAFLEX MB de geometría circular, tipo simple pared helicoidal de acero galvanizado en caliente, calidad del acero DX51D+Z250/275, de 710 mm de diámetro y 0,8 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P014 | ml | TUBO HELICOIDAL GALVA ST EXTRAFLEX MB-13x3000 CONAIRE D=710 | 0.333 | 336.57 | 112.08 |
| 3MCO912P014 | u | CODO GALVA 90º SEGMENTADO ST EXTRAFLEX MB-13 CONAIRE D=710 | 0.018 | 274.12 | 4.93 |
| 3MCO412P014 | u | CODO GALVA 45º SEGMENTADO ST EXTRAFLEX MB-13 CONAIRE D=710 | 0.043 | 164.74 | 7.08 |
| 3MTS912P014 | u | TE SIMPLE GALVA 90º SEGMENTADA ST EXTRAFLEX MB-13 CONAIRE D=710 | 0.009 | 258.15 | 2.32 |
| 3MRC12P074 | u | REDUCCION CONCENTRICA GALVA SEGMENTADO ST EXTRAFLEX MB-13 CONAIRE D=800/710 | 0.013 | 220.03 | 2.86 |
| CMEL014 | u | MANGUITO UNION GALVA SEGMENTADO JG VENT CONAIRE d=710 | 0.155 | 32.82 | 5.09 |
|  |  | Total |  |  | 134.36 |

**CCEFP013071045** Cond CONAIRE JG EXTRAFLEX MB-13 mm circular D=710 mm y 0,8 mm de espesor 45 pct fig simple pared helic
Precio: 135.8
Fabricación y suministro de conductos CONAIRE JG EXTRAFLEX MB de geometría circular, tipo simple pared helicoidal de acero galvanizado en caliente, calidad del acero DX51D+Z250/275, de 710 mm de diámetro y 0,8 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P014 | ml | TUBO HELICOIDAL GALVA ST EXTRAFLEX MB-13x3000 CONAIRE D=710 | 0.333 | 336.57 | 112.08 |
| 3MCO912P014 | u | CODO GALVA 90º SEGMENTADO ST EXTRAFLEX MB-13 CONAIRE D=710 | 0.018 | 274.12 | 4.93 |
| 3MCO412P014 | u | CODO GALVA 45º SEGMENTADO ST EXTRAFLEX MB-13 CONAIRE D=710 | 0.043 | 164.74 | 7.08 |
| 3MTS912P014 | u | TE SIMPLE GALVA 90º SEGMENTADA ST EXTRAFLEX MB-13 CONAIRE D=710 | 0.009 | 258.15 | 2.32 |
| 3MRC12P074 | u | REDUCCION CONCENTRICA GALVA SEGMENTADO ST EXTRAFLEX MB-13 CONAIRE D=800/710 | 0.013 | 220.03 | 2.86 |
| CMEL014 | u | MANGUITO UNION GALVA SEGMENTADO JG VENT CONAIRE d=710 | 0.199 | 32.82 | 6.53 |
|  |  | Total |  |  | 135.8 |

**CCEFP013071055** Cond CONAIRE JG EXTRAFLEX MB-13 mm circular D=710 mm y 0,8 mm de espesor 55 pct fig simple pared helic
Precio: 137.28
Fabricación y suministro de conductos CONAIRE JG EXTRAFLEX MB de geometría circular, tipo simple pared helicoidal de acero galvanizado en caliente, calidad del acero DX51D+Z250/275, de 710 mm de diámetro y 0,8 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P014 | ml | TUBO HELICOIDAL GALVA ST EXTRAFLEX MB-13x3000 CONAIRE D=710 | 0.333 | 336.57 | 112.08 |
| 3MCO912P014 | u | CODO GALVA 90º SEGMENTADO ST EXTRAFLEX MB-13 CONAIRE D=710 | 0.018 | 274.12 | 4.93 |
| 3MCO412P014 | u | CODO GALVA 45º SEGMENTADO ST EXTRAFLEX MB-13 CONAIRE D=710 | 0.043 | 164.74 | 7.08 |
| 3MTS912P014 | u | TE SIMPLE GALVA 90º SEGMENTADA ST EXTRAFLEX MB-13 CONAIRE D=710 | 0.009 | 258.15 | 2.32 |
| 3MRC12P074 | u | REDUCCION CONCENTRICA GALVA SEGMENTADO ST EXTRAFLEX MB-13 CONAIRE D=800/710 | 0.013 | 220.03 | 2.86 |
| CMEL014 | u | MANGUITO UNION GALVA SEGMENTADO JG VENT CONAIRE d=710 | 0.244 | 32.82 | 8.01 |
|  |  | Total |  |  | 137.28 |

###### XTRFLXP13800 EXTRAFLEX MB-13 D=800 mm

**CCEFP013080015** Cond CONAIRE JG EXTRAFLEX MB-13 mm circular D=800 mm y 0,8 mm de espesor 15 pct fig simple pared helic
Precio: 162.12
Fabricación y suministro de conductos CONAIRE JG EXTRAFLEX MB de geometría circular, tipo simple pared helicoidal de acero galvanizado en caliente, calidad del acero DX51D+Z250/275, de 800 mm de diámetro y 0,8 mm de espesor según norma XP E 51- 620, incorpora en su cara exterior un aislamiento térmico de espuma elastómera de 13 mm de espesor de celda cerrada con protección anti microbiana MICROBAN® para un alto nivel de protección contra microbios, mohos y humedad, adesivada por una de sus caras, incluye parte proporcional estimada (15%) de accesorios circulares con sistema de unión por simple encaje fabricados con junta de goma encastadas en las bocas de conexión, que le confiere estanqueidad al aire CLASE D. Se suministra en tramos 1,50 m y 3 m. Incluye certificado de fabricación y estanquidad al aire del sistema.

| Código | Ud | Descripción | Rendimiento | Precio | Importe |
|---|---|---|---|---|---|
| 3MMR3012P015 | ml | TUBO HELICOIDAL GALVA ST EXTRAFLEX MB-13x3000 CONAIRE D=800 | 0.333 | 412.47 | 137.35 |
| 3MCO912P015 | u | CODO GALVA 90º SEGMENTADO ST EXTRAFLEX MB-13 CONAIRE D=800 | 0.018 | 383.64 | 6.91 |
| 3MCO412P015 | u | CODO GALVA 45º SEGMENTADO ST EXTRAFLEX MB-13 CONAIRE D=800 | 0.043 | 222.37 | 9.56 |
| 3MTS912P015 | u | TE SIMPLE GALVA 90º SEGMENTADA ST EXTRAFLEX MB-13 CONAIRE D=800 | 0.009 | 340.23 | 3.06 |
| 3MRC12P074 | u | REDUCCION CONCENTRICA GALVA SEGMENTADO ST EXTRAFLEX MB-13 CONAIRE D=800/710 | 0.013 | 220.03 | 2.86 |
| CMEL015 | u | MANGUITO UNION GALVA SEGMENTADO JG VENT CONAIRE d=800 | 0.066 | 36.06 | 2.38 |
|  |  | Total |  |  | 162.12 |

**CCEFP013080025** Cond CONAIRE JG EXTRAFLEX MB-13 mm circular D=800 mm y 0,8 mm de espesor 25 pct fig simple pared helic
Precio: 163.74
Fabricación y suministro de conductos CONAIRE JG EXTRAFLEX MB de geometría circular, tipo simple pared helicoidal de acero galvanizado en caliente, calidad del acero DX51D+Z250/275, de 800 mm de diámetro y 0,8 mm de espesor según norma XP E 51- 620, incorpora en su cara exterior un aislamiento térmico de espuma elastómera de 13 mm de espesor de celda cerrada con protección anti microbiana MICROBAN® para un alto nivel de protección contra microbios, mohos y humedad, adesivada por una de sus caras, incluye parte proporcional estimada (25%) de accesorios circulares con sistema de unión por simple encaje fabricados con junta de goma encastadas en las bocas de conexión, que le confiere estanqueidad al aire CLASE D. Se suministra en tramos 1,50 m y 3 m. Incluye certificado de fabricación y estanquidad al aire del sistema.

| Código | Ud | Descripción | Rendimiento | Precio | Importe |
|---|---|---|---|---|---|
| 3MMR3012P015 | ml | TUBO HELICOIDAL GALVA ST EXTRAFLEX MB-13x3000 CONAIRE D=800 | 0.333 | 412.47 | 137.35 |
| 3MCO912P015 | u | CODO GALVA 90º SEGMENTADO ST EXTRAFLEX MB-13 CONAIRE D=800 | 0.018 | 383.64 | 6.91 |
| 3MCO412P015 | u | CODO GALVA 45º SEGMENTADO ST EXTRAFLEX MB-13 CONAIRE D=800 | 0.043 | 222.37 | 9.56 |
| 3MTS912P015 | u | TE SIMPLE GALVA 90º SEGMENTADA ST EXTRAFLEX MB-13 CONAIRE D=800 | 0.009 | 340.23 | 3.06 |
| 3MRC12P074 | u | REDUCCION CONCENTRICA GALVA SEGMENTADO ST EXTRAFLEX MB-13 CONAIRE D=800/710 | 0.013 | 220.03 | 2.86 |
| CMEL015 | u | MANGUITO UNION GALVA SEGMENTADO JG VENT CONAIRE d=800 | 0.111 | 36.06 | 4.00 |
|  |  | Total |  |  | 163.74 |

**CCEFP013080035** Cond CONAIRE JG EXTRAFLEX MB-13 mm circular D=800 mm y 0,8 mm de espesor 35 pct fig simple pared helic
Precio: 165.33
Fabricación y suministro de conductos CONAIRE JG EXTRAFLEX MB de geometría circular, tipo simple pared helicoidal de acero galvanizado en caliente, calidad del acero DX51D+Z250/275, de 800 mm de diámetro y 0,8 mm de espesor según norma XP E 51- 620, incorpora en su cara exterior un aislamiento térmico de espuma elastómera de 13 mm de espesor de celda cerrada con protección anti microbiana MICROBAN® para un alto nivel de protección contra microbios, mohos y humedad, adesivada por una de sus caras, incluye parte proporcional estimada (35%) de accesorios circulares con sistema de unión por simple encaje fabricados con junta de goma encastadas en las bocas de conexión, que le confiere estanqueidad al aire CLASE D. Se suministra en tramos 1,50 m y 3 m. Incluye certificado de fabricación y estanquidad al aire del sistema.

| Código | Ud | Descripción | Rendimiento | Precio | Importe |
|---|---|---|---|---|---|
| 3MMR3012P015 | ml | TUBO HELICOIDAL GALVA ST EXTRAFLEX MB-13x3000 CONAIRE D=800 | 0.333 | 412.47 | 137.35 |
| 3MCO912P015 | u | CODO GALVA 90º SEGMENTADO ST EXTRAFLEX MB-13 CONAIRE D=800 | 0.018 | 383.64 | 6.91 |
| 3MCO412P015 | u | CODO GALVA 45º SEGMENTADO ST EXTRAFLEX MB-13 CONAIRE D=800 | 0.043 | 222.37 | 9.56 |
| 3MTS912P015 | u | TE SIMPLE GALVA 90º SEGMENTADA ST EXTRAFLEX MB-13 CONAIRE D=800 | 0.009 | 340.23 | 3.06 |
| 3MRC12P074 | u | REDUCCION CONCENTRICA GALVA SEGMENTADO ST EXTRAFLEX MB-13 CONAIRE D=800/710 | 0.013 | 220.03 | 2.86 |
| CMEL015 | u | MANGUITO UNION GALVA SEGMENTADO JG VENT CONAIRE d=800 | 0.155 | 36.06 | 5.59 |
|  |  | Total |  |  | 165.33 |

**CCEFP013080045** Cond CONAIRE JG EXTRAFLEX MB-13 mm circular D=800 mm y 0,8 mm de espesor 45 pct fig simple pared helic
Precio: 166.92
Fabricación y suministro de conductos CONAIRE JG EXTRAFLEX MB de geometría circular, tipo simple pared helicoidal de acero galvanizado en caliente, calidad del acero DX51D+Z250/275, de 800 mm de diámetro y 0,8 mm de espesor según norma XP E 51- 620, incorpora en su cara exterior un aislamiento térmico de espuma elastómera de 13 mm de espesor de celda cerrada con protección anti microbiana MICROBAN® para un alto nivel de protección contra microbios, mohos y humedad, adesivada por una de sus caras, incluye parte proporcional estimada (45%) de accesorios circulares con sistema de unión por simple encaje fabricados con junta de goma encastadas en las bocas de conexión, que le confiere estanqueidad al aire CLASE D. Se suministra en tramos 1,50 m y 3 m. Incluye certificado de fabricación y estanquidad al aire del sistema.

| Código | Ud | Descripción | Rendimiento | Precio | Importe |
|---|---|---|---|---|---|
| 3MMR3012P015 | ml | TUBO HELICOIDAL GALVA ST EXTRAFLEX MB-13x3000 CONAIRE D=800 | 0.333 | 412.47 | 137.35 |
| 3MCO912P015 | u | CODO GALVA 90º SEGMENTADO ST EXTRAFLEX MB-13 CONAIRE D=800 | 0.018 | 383.64 | 6.91 |
| 3MCO412P015 | u | CODO GALVA 45º SEGMENTADO ST EXTRAFLEX MB-13 CONAIRE D=800 | 0.043 | 222.37 | 9.56 |
| 3MTS912P015 | u | TE SIMPLE GALVA 90º SEGMENTADA ST EXTRAFLEX MB-13 CONAIRE D=800 | 0.009 | 340.23 | 3.06 |
| 3MRC12P074 | u | REDUCCION CONCENTRICA GALVA SEGMENTADO ST EXTRAFLEX MB-13 CONAIRE D=800/710 | 0.013 | 220.03 | 2.86 |
| CMEL015 | u | MANGUITO UNION GALVA SEGMENTADO JG VENT CONAIRE d=800 | 0.199 | 36.06 | 7.18 |
|  |  | Total |  |  | 166.92 |

**CCEFP013080055** Cond CONAIRE JG EXTRAFLEX MB-13 mm circular D=800 mm y 0,8 mm de espesor 55 pct fig simple pared helic
Precio: 168.54
Fabricación y suministro de conductos CONAIRE JG EXTRAFLEX MB de geometría circular, tipo simple pared helicoidal de acero galvanizado en caliente, calidad del acero DX51D+Z250/275, de 800 mm de diámetro y 0,8 mm de espesor según norma XP E 51- 620, incorpora en su cara exterior un aislamiento térmico de espuma elastómera de 13 mm de espesor de celda cerrada con protección anti microbiana MICROBAN® para un alto nivel de protección contra microbios, mohos y humedad, adesivada por una de sus caras, incluye parte proporcional estimada (55%) de accesorios circulares con sistema de unión por simple encaje fabricados con junta de goma encastadas en las bocas de conexión, que le confiere estanqueidad al aire CLASE D. Se suministra en tramos 1,50 m y 3 m. Incluye certificado de fabricación y estanquidad al aire del sistema.

| Código | Ud | Descripción | Rendimiento | Precio | Importe |
|---|---|---|---|---|---|
| 3MMR3012P015 | ml | TUBO HELICOIDAL GALVA ST EXTRAFLEX MB-13x3000 CONAIRE D=800 | 0.333 | 412.47 | 137.35 |
| 3MCO912P015 | u | CODO GALVA 90º SEGMENTADO ST EXTRAFLEX MB-13 CONAIRE D=800 | 0.018 | 383.64 | 6.91 |
| 3MCO412P015 | u | CODO GALVA 45º SEGMENTADO ST EXTRAFLEX MB-13 CONAIRE D=800 | 0.043 | 222.37 | 9.56 |
| 3MTS912P015 | u | TE SIMPLE GALVA 90º SEGMENTADA ST EXTRAFLEX MB-13 CONAIRE D=800 | 0.009 | 340.23 | 3.06 |
| 3MRC12P074 | u | REDUCCION CONCENTRICA GALVA SEGMENTADO ST EXTRAFLEX MB-13 CONAIRE D=800/710 | 0.013 | 220.03 | 2.86 |
| CMEL015 | u | MANGUITO UNION GALVA SEGMENTADO JG VENT CONAIRE d=800 | 0.244 | 36.06 | 8.80 |
|  |  | Total |  |  | 168.54 |

###### EXTRAFLEXP19 Espesor 19 mm

###### XTRFLXP19100 EXTRAFLEX MB-19 D=100 mm

**CCEFP019010015** Cond CONAIRE JG EXTRAFLEX MB-19 mm circular D=100 mm y 0,5 mm de espesor 15 pct fig simple pared helic
Precio: 21.73
Fabricación y suministro de conductos CONAIRE JG EXTRAFLEX MB de geometría circular, tipo simple pared helicoidal de acero galvanizado en caliente, calidad del acero DX51D+Z250/275, de 100 mm de diámetro y 0,5 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P001 | ml | TUBO HELICOIDAL GALVA ST EXTRAFLEX MB-19x3000 CONAIRE D=100 | 0.333 | 58.46 | 19.47 |
| 3MCO920P001 | u | CODO GALVA 90º SEGMENTADO ST EXTRAFLEX MB-19 CONAIRE D=100 | 0.018 | 21.06 | 0.38 |
| 3MCO420P001 | u | CODO GALVA 45º SEGMENTADO ST EXTRAFLEX MB-19 CONAIRE D=100 | 0.043 | 16.62 | 0.71 |
| 3MTS920P001 | u | TE SIMPLE GALVA 90º SEGMENTADA ST EXTRAFLEX MB-19 CONAIRE D=100 | 0.009 | 21.44 | 0.19 |
| 3MRC20P001 | u | REDUCCION CONCENTRICA GALVA SEGMENTADO ST EXTRAFLEX MB-19 CONAIRE D=125/100 | 0.013 | 27.55 | 0.36 |
| CMEL002 | u | MANGUITO UNION GALVA SEGMENTADO JG VENT CONAIRE d=125 | 0.066 | 9.42 | 0.62 |
|  |  | Total |  |  | 21.73 |

**CCEFP019010025** Cond CONAIRE JG EXTRAFLEX MB-19 mm circular D=100 mm y 0,5 mm de espesor 25 pct fig simple pared helic
Precio: 23.28
Fabricación y suministro de conductos CONAIRE JG EXTRAFLEX MB de geometría circular, tipo simple pared helicoidal de acero galvanizado en caliente, calidad del acero DX51D+Z250/275, de 100 mm de diámetro y 0,5 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P001 | ml | TUBO HELICOIDAL GALVA ST EXTRAFLEX MB-19x3000 CONAIRE D=100 | 0.333 | 58.46 | 19.47 |
| 3MCO920P001 | u | CODO GALVA 90º SEGMENTADO ST EXTRAFLEX MB-19 CONAIRE D=100 | 0.03 | 21.06 | 0.63 |
| 3MCO420P001 | u | CODO GALVA 45º SEGMENTADO ST EXTRAFLEX MB-19 CONAIRE D=100 | 0.071 | 16.62 | 1.18 |
| 3MTS920P001 | u | TE SIMPLE GALVA 90º SEGMENTADA ST EXTRAFLEX MB-19 CONAIRE D=100 | 0.016 | 21.44 | 0.34 |
| 3MRC20P001 | u | REDUCCION CONCENTRICA GALVA SEGMENTADO ST EXTRAFLEX MB-19 CONAIRE D=125/100 | 0.022 | 27.55 | 0.61 |
| CMEL002 | u | MANGUITO UNION GALVA SEGMENTADO JG VENT CONAIRE d=125 | 0.111 | 9.42 | 1.05 |
|  |  | Total |  |  | 23.28 |

**CCEFP019010035** Cond CONAIRE JG EXTRAFLEX MB-19 mm circular D=100 mm y 0,5 mm de espesor 35 pct fig simple pared helic
Precio: 24.79
Fabricación y suministro de conductos CONAIRE JG EXTRAFLEX MB de geometría circular, tipo simple pared helicoidal de acero galvanizado en caliente, calidad del acero DX51D+Z250/275, de 100 mm de diámetro y 0,5 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P001 | ml | TUBO HELICOIDAL GALVA ST EXTRAFLEX MB-19x3000 CONAIRE D=100 | 0.333 | 58.46 | 19.47 |
| 3MCO920P001 | u | CODO GALVA 90º SEGMENTADO ST EXTRAFLEX MB-19 CONAIRE D=100 | 0.042 | 21.06 | 0.88 |
| 3MCO420P001 | u | CODO GALVA 45º SEGMENTADO ST EXTRAFLEX MB-19 CONAIRE D=100 | 0.1 | 16.62 | 1.66 |
| 3MTS920P001 | u | TE SIMPLE GALVA 90º SEGMENTADA ST EXTRAFLEX MB-19 CONAIRE D=100 | 0.022 | 21.44 | 0.47 |
| 3MRC20P001 | u | REDUCCION CONCENTRICA GALVA SEGMENTADO ST EXTRAFLEX MB-19 CONAIRE D=125/100 | 0.031 | 27.55 | 0.85 |
| CMEL002 | u | MANGUITO UNION GALVA SEGMENTADO JG VENT CONAIRE d=125 | 0.155 | 9.42 | 1.46 |
|  |  | Total |  |  | 24.79 |

**CCEFP019010045** Cond CONAIRE JG EXTRAFLEX MB-19 mm circular D=100 mm y 0,5 mm de espesor 45 pct fig simple pared helic
Precio: 26.29
Fabricación y suministro de conductos CONAIRE JG EXTRAFLEX MB de geometría circular, tipo simple pared helicoidal de acero galvanizado en caliente, calidad del acero DX51D+Z250/275, de 100 mm de diámetro y 0,5 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P001 | ml | TUBO HELICOIDAL GALVA ST EXTRAFLEX MB-19x3000 CONAIRE D=100 | 0.333 | 58.46 | 19.47 |
| 3MCO920P001 | u | CODO GALVA 90º SEGMENTADO ST EXTRAFLEX MB-19 CONAIRE D=100 | 0.054 | 21.06 | 1.14 |
| 3MCO420P001 | u | CODO GALVA 45º SEGMENTADO ST EXTRAFLEX MB-19 CONAIRE D=100 | 0.129 | 16.62 | 2.14 |
| 3MTS920P001 | u | TE SIMPLE GALVA 90º SEGMENTADA ST EXTRAFLEX MB-19 CONAIRE D=100 | 0.028 | 21.44 | 0.60 |
| 3MRC20P001 | u | REDUCCION CONCENTRICA GALVA SEGMENTADO ST EXTRAFLEX MB-19 CONAIRE D=125/100 | 0.039 | 27.55 | 1.07 |
| CMEL002 | u | MANGUITO UNION GALVA SEGMENTADO JG VENT CONAIRE d=125 | 0.199 | 9.42 | 1.87 |
|  |  | Total |  |  | 26.29 |

**CCEFP019010055** Cond CONAIRE JG EXTRAFLEX MB-19 mm circular D=100 mm y 0,5 mm de espesor 55 pct fig simple pared helic
Precio: 27.84
Fabricación y suministro de conductos CONAIRE JG EXTRAFLEX MB de geometría circular, tipo simple pared helicoidal de acero galvanizado en caliente, calidad del acero DX51D+Z250/275, de 100 mm de diámetro y 0,5 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P001 | ml | TUBO HELICOIDAL GALVA ST EXTRAFLEX MB-19x3000 CONAIRE D=100 | 0.333 | 58.46 | 19.47 |
| 3MCO920P001 | u | CODO GALVA 90º SEGMENTADO ST EXTRAFLEX MB-19 CONAIRE D=100 | 0.066 | 21.06 | 1.39 |
| 3MCO420P001 | u | CODO GALVA 45º SEGMENTADO ST EXTRAFLEX MB-19 CONAIRE D=100 | 0.157 | 16.62 | 2.61 |
| 3MTS920P001 | u | TE SIMPLE GALVA 90º SEGMENTADA ST EXTRAFLEX MB-19 CONAIRE D=100 | 0.035 | 21.44 | 0.75 |
| 3MRC20P001 | u | REDUCCION CONCENTRICA GALVA SEGMENTADO ST EXTRAFLEX MB-19 CONAIRE D=125/100 | 0.048 | 27.55 | 1.32 |
| CMEL002 | u | MANGUITO UNION GALVA SEGMENTADO JG VENT CONAIRE d=125 | 0.244 | 9.42 | 2.30 |
|  |  | Total |  |  | 27.84 |

###### XTRFLXP19125 EXTRAFLEX MB-19 D=125 mm

**CCEFP019012515** Cond CONAIRE JG EXTRAFLEX MB-19 mm circular D=125 mm y 0,5 mm de espesor 15 pct fig simple pared helic
Precio: 25.49
Fabricación y suministro de conductos CONAIRE JG EXTRAFLEX MB de geometría circular, tipo simple pared helicoidal de acero galvanizado en caliente, calidad del acero DX51D+Z250/275, de 125 mm de diámetro y 0,5 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P002 | ml | TUBO HELICOIDAL GALVA ST EXTRAFLEX MB-19x3000 CONAIRE D=125 | 0.333 | 69.2 | 23.04 |
| 3MCO920P002 | u | CODO GALVA 90º SEGMENTADO ST EXTRAFLEX MB-19 CONAIRE D=125 | 0.018 | 24.18 | 0.44 |
| 3MCO420P002 | u | CODO GALVA 45º SEGMENTADO ST EXTRAFLEX MB-19 CONAIRE D=125 | 0.043 | 17.45 | 0.75 |
| 3MTS920P002 | u | TE SIMPLE GALVA 90º SEGMENTADA ST EXTRAFLEX MB-19 CONAIRE D=125 | 0.009 | 23.53 | 0.21 |
| 3MRC20P003 | u | REDUCCION CONCENTRICA GALVA SEGMENTADO ST EXTRAFLEX MB-19 CONAIRE D=150/125 | 0.013 | 32.87 | 0.43 |
| CMEL002 | u | MANGUITO UNION GALVA SEGMENTADO JG VENT CONAIRE d=125 | 0.066 | 9.42 | 0.62 |
|  |  | Total |  |  | 25.49 |

**CCEFP019012525** Cond CONAIRE JG EXTRAFLEX MB-19 mm circular D=125 mm y 0,5 mm de espesor 25 pct fig simple pared helic
Precio: 27.16
Fabricación y suministro de conductos CONAIRE JG EXTRAFLEX MB de geometría circular, tipo simple pared helicoidal de acero galvanizado en caliente, calidad del acero DX51D+Z250/275, de 125 mm de diámetro y 0,5 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P002 | ml | TUBO HELICOIDAL GALVA ST EXTRAFLEX MB-19x3000 CONAIRE D=125 | 0.333 | 69.2 | 23.04 |
| 3MCO920P002 | u | CODO GALVA 90º SEGMENTADO ST EXTRAFLEX MB-19 CONAIRE D=125 | 0.03 | 24.18 | 0.73 |
| 3MCO420P002 | u | CODO GALVA 45º SEGMENTADO ST EXTRAFLEX MB-19 CONAIRE D=125 | 0.071 | 17.45 | 1.24 |
| 3MTS920P002 | u | TE SIMPLE GALVA 90º SEGMENTADA ST EXTRAFLEX MB-19 CONAIRE D=125 | 0.016 | 23.53 | 0.38 |
| 3MRC20P003 | u | REDUCCION CONCENTRICA GALVA SEGMENTADO ST EXTRAFLEX MB-19 CONAIRE D=150/125 | 0.022 | 32.87 | 0.72 |
| CMEL002 | u | MANGUITO UNION GALVA SEGMENTADO JG VENT CONAIRE d=125 | 0.111 | 9.42 | 1.05 |
|  |  | Total |  |  | 27.16 |

**CCEFP019012535** Cond CONAIRE JG EXTRAFLEX MB-19 mm circular D=125 mm y 0,5 mm de espesor 35 pct fig simple pared helic
Precio: 28.81
Fabricación y suministro de conductos CONAIRE JG EXTRAFLEX MB de geometría circular, tipo simple pared helicoidal de acero galvanizado en caliente, calidad del acero DX51D+Z250/275, de 125 mm de diámetro y 0,5 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P002 | ml | TUBO HELICOIDAL GALVA ST EXTRAFLEX MB-19x3000 CONAIRE D=125 | 0.333 | 69.2 | 23.04 |
| 3MCO920P002 | u | CODO GALVA 90º SEGMENTADO ST EXTRAFLEX MB-19 CONAIRE D=125 | 0.042 | 24.18 | 1.02 |
| 3MCO420P002 | u | CODO GALVA 45º SEGMENTADO ST EXTRAFLEX MB-19 CONAIRE D=125 | 0.1 | 17.45 | 1.75 |
| 3MTS920P002 | u | TE SIMPLE GALVA 90º SEGMENTADA ST EXTRAFLEX MB-19 CONAIRE D=125 | 0.022 | 23.53 | 0.52 |
| 3MRC20P003 | u | REDUCCION CONCENTRICA GALVA SEGMENTADO ST EXTRAFLEX MB-19 CONAIRE D=150/125 | 0.031 | 32.87 | 1.02 |
| CMEL002 | u | MANGUITO UNION GALVA SEGMENTADO JG VENT CONAIRE d=125 | 0.155 | 9.42 | 1.46 |
|  |  | Total |  |  | 28.81 |

**CCEFP019012545** Cond CONAIRE JG EXTRAFLEX MB-19 mm circular D=125 mm y 0,5 mm de espesor 45 pct fig simple pared helic
Precio: 30.41
Fabricación y suministro de conductos CONAIRE JG EXTRAFLEX MB de geometría circular, tipo simple pared helicoidal de acero galvanizado en caliente, calidad del acero DX51D+Z250/275, de 125 mm de diámetro y 0,5 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P002 | ml | TUBO HELICOIDAL GALVA ST EXTRAFLEX MB-19x3000 CONAIRE D=125 | 0.333 | 69.2 | 23.04 |
| 3MCO920P002 | u | CODO GALVA 90º SEGMENTADO ST EXTRAFLEX MB-19 CONAIRE D=125 | 0.054 | 24.18 | 1.31 |
| 3MCO420P002 | u | CODO GALVA 45º SEGMENTADO ST EXTRAFLEX MB-19 CONAIRE D=125 | 0.129 | 17.45 | 2.25 |
| 3MTS920P002 | u | TE SIMPLE GALVA 90º SEGMENTADA ST EXTRAFLEX MB-19 CONAIRE D=125 | 0.028 | 23.53 | 0.66 |
| 3MRC20P003 | u | REDUCCION CONCENTRICA GALVA SEGMENTADO ST EXTRAFLEX MB-19 CONAIRE D=150/125 | 0.039 | 32.87 | 1.28 |
| CMEL002 | u | MANGUITO UNION GALVA SEGMENTADO JG VENT CONAIRE d=125 | 0.199 | 9.42 | 1.87 |
|  |  | Total |  |  | 30.41 |

**CCEFP019012555** Cond CONAIRE JG EXTRAFLEX MB-19 mm circular D=125 mm y 0,5 mm de espesor 55 pct fig simple pared helic
Precio: 32.08
Fabricación y suministro de conductos CONAIRE JG EXTRAFLEX MB de geometría circular, tipo simple pared helicoidal de acero galvanizado en caliente, calidad del acero DX51D+Z250/275, de 125 mm de diámetro y 0,5 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P002 | ml | TUBO HELICOIDAL GALVA ST EXTRAFLEX MB-19x3000 CONAIRE D=125 | 0.333 | 69.2 | 23.04 |
| 3MCO920P002 | u | CODO GALVA 90º SEGMENTADO ST EXTRAFLEX MB-19 CONAIRE D=125 | 0.066 | 24.18 | 1.60 |
| 3MCO420P002 | u | CODO GALVA 45º SEGMENTADO ST EXTRAFLEX MB-19 CONAIRE D=125 | 0.157 | 17.45 | 2.74 |
| 3MTS920P002 | u | TE SIMPLE GALVA 90º SEGMENTADA ST EXTRAFLEX MB-19 CONAIRE D=125 | 0.035 | 23.53 | 0.82 |
| 3MRC20P003 | u | REDUCCION CONCENTRICA GALVA SEGMENTADO ST EXTRAFLEX MB-19 CONAIRE D=150/125 | 0.048 | 32.87 | 1.58 |
| CMEL002 | u | MANGUITO UNION GALVA SEGMENTADO JG VENT CONAIRE d=125 | 0.244 | 9.42 | 2.30 |
|  |  | Total |  |  | 32.08 |

###### XTRFLXP19150 EXTRAFLEX MB-19 D=150 mm

**CCEFP019015015** Cond CONAIRE JG EXTRAFLEX MB-19 mm circular D=150 mm y 0,5 mm de espesor 15 pct fig simple pared helic
Precio: 29.82
Fabricación y suministro de conductos CONAIRE JG EXTRAFLEX MB de geometría circular, tipo simple pared helicoidal de acero galvanizado en caliente, calidad del acero DX51D+Z250/275, de 150 mm de diámetro y 0,5 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P003 | ml | TUBO HELICOIDAL GALVA ST EXTRAFLEX MB-19x3000 CONAIRE D=150 | 0.333 | 81.14 | 27.02 |
| 3MCO920P003 | u | CODO GALVA 90º SEGMENTADO ST EXTRAFLEX MB-19 CONAIRE D=150 | 0.018 | 29.46 | 0.53 |
| 3MCO420P003 | u | CODO GALVA 45º SEGMENTADO ST EXTRAFLEX MB-19 CONAIRE D=150 | 0.043 | 20.14 | 0.87 |
| 3MTS920P003 | u | TE SIMPLE GALVA 90º SEGMENTADA ST EXTRAFLEX MB-19 CONAIRE D=150 | 0.009 | 32.24 | 0.29 |
| 3MRC20P006 | u | REDUCCION CONCENTRICA GALVA SEGMENTADO ST EXTRAFLEX MB-19 CONAIRE D=200/150 | 0.013 | 34.81 | 0.45 |
| CMEL003 | u | MANGUITO UNION GALVA SEGMENTADO JG VENT CONAIRE d=150 | 0.066 | 9.97 | 0.66 |
|  |  | Total |  |  | 29.82 |

**CCEFP019015025** Cond CONAIRE JG EXTRAFLEX MB-19 mm circular D=150 mm y 0,5 mm de espesor 25 pct fig simple pared helic
Precio: 31.73
Fabricación y suministro de conductos CONAIRE JG EXTRAFLEX MB de geometría circular, tipo simple pared helicoidal de acero galvanizado en caliente, calidad del acero DX51D+Z250/275, de 150 mm de diámetro y 0,5 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P003 | ml | TUBO HELICOIDAL GALVA ST EXTRAFLEX MB-19x3000 CONAIRE D=150 | 0.333 | 81.14 | 27.02 |
| 3MCO920P003 | u | CODO GALVA 90º SEGMENTADO ST EXTRAFLEX MB-19 CONAIRE D=150 | 0.03 | 29.46 | 0.88 |
| 3MCO420P003 | u | CODO GALVA 45º SEGMENTADO ST EXTRAFLEX MB-19 CONAIRE D=150 | 0.071 | 20.14 | 1.43 |
| 3MTS920P003 | u | TE SIMPLE GALVA 90º SEGMENTADA ST EXTRAFLEX MB-19 CONAIRE D=150 | 0.016 | 32.24 | 0.52 |
| 3MRC20P006 | u | REDUCCION CONCENTRICA GALVA SEGMENTADO ST EXTRAFLEX MB-19 CONAIRE D=200/150 | 0.022 | 34.81 | 0.77 |
| CMEL003 | u | MANGUITO UNION GALVA SEGMENTADO JG VENT CONAIRE d=150 | 0.111 | 9.97 | 1.11 |
|  |  | Total |  |  | 31.73 |

**CCEFP019015035** Cond CONAIRE JG EXTRAFLEX MB-19 mm circular D=150 mm y 0,5 mm de espesor 35 pct fig simple pared helic
Precio: 33.61
Fabricación y suministro de conductos CONAIRE JG EXTRAFLEX MB de geometría circular, tipo simple pared helicoidal de acero galvanizado en caliente, calidad del acero DX51D+Z250/275, de 150 mm de diámetro y 0,5 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P003 | ml | TUBO HELICOIDAL GALVA ST EXTRAFLEX MB-19x3000 CONAIRE D=150 | 0.333 | 81.14 | 27.02 |
| 3MCO920P003 | u | CODO GALVA 90º SEGMENTADO ST EXTRAFLEX MB-19 CONAIRE D=150 | 0.042 | 29.46 | 1.24 |
| 3MCO420P003 | u | CODO GALVA 45º SEGMENTADO ST EXTRAFLEX MB-19 CONAIRE D=150 | 0.1 | 20.14 | 2.01 |
| 3MTS920P003 | u | TE SIMPLE GALVA 90º SEGMENTADA ST EXTRAFLEX MB-19 CONAIRE D=150 | 0.022 | 32.24 | 0.71 |
| 3MRC20P006 | u | REDUCCION CONCENTRICA GALVA SEGMENTADO ST EXTRAFLEX MB-19 CONAIRE D=200/150 | 0.031 | 34.81 | 1.08 |
| CMEL003 | u | MANGUITO UNION GALVA SEGMENTADO JG VENT CONAIRE d=150 | 0.155 | 9.97 | 1.55 |
|  |  | Total |  |  | 33.61 |

**CCEFP019015045** Cond CONAIRE JG EXTRAFLEX MB-19 mm circular D=150 mm y 0,5 mm de espesor 45 pct fig simple pared helic
Precio: 35.45
Fabricación y suministro de conductos CONAIRE JG EXTRAFLEX MB de geometría circular, tipo simple pared helicoidal de acero galvanizado en caliente, calidad del acero DX51D+Z250/275, de 150 mm de diámetro y 0,5 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P003 | ml | TUBO HELICOIDAL GALVA ST EXTRAFLEX MB-19x3000 CONAIRE D=150 | 0.333 | 81.14 | 27.02 |
| 3MCO920P003 | u | CODO GALVA 90º SEGMENTADO ST EXTRAFLEX MB-19 CONAIRE D=150 | 0.054 | 29.46 | 1.59 |
| 3MCO420P003 | u | CODO GALVA 45º SEGMENTADO ST EXTRAFLEX MB-19 CONAIRE D=150 | 0.129 | 20.14 | 2.60 |
| 3MTS920P003 | u | TE SIMPLE GALVA 90º SEGMENTADA ST EXTRAFLEX MB-19 CONAIRE D=150 | 0.028 | 32.24 | 0.90 |
| 3MRC20P006 | u | REDUCCION CONCENTRICA GALVA SEGMENTADO ST EXTRAFLEX MB-19 CONAIRE D=200/150 | 0.039 | 34.81 | 1.36 |
| CMEL003 | u | MANGUITO UNION GALVA SEGMENTADO JG VENT CONAIRE d=150 | 0.199 | 9.97 | 1.98 |
|  |  | Total |  |  | 35.45 |

**CCEFP019015055** Cond CONAIRE JG EXTRAFLEX MB-19 mm circular D=150 mm y 0,5 mm de espesor 55 pct fig simple pared helic
Precio: 37.35
Fabricación y suministro de conductos CONAIRE JG EXTRAFLEX MB de geometría circular, tipo simple pared helicoidal de acero galvanizado en caliente, calidad del acero DX51D+Z250/275, de 150 mm de diámetro y 0,5 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P003 | ml | TUBO HELICOIDAL GALVA ST EXTRAFLEX MB-19x3000 CONAIRE D=150 | 0.333 | 81.14 | 27.02 |
| 3MCO920P003 | u | CODO GALVA 90º SEGMENTADO ST EXTRAFLEX MB-19 CONAIRE D=150 | 0.066 | 29.46 | 1.94 |
| 3MCO420P003 | u | CODO GALVA 45º SEGMENTADO ST EXTRAFLEX MB-19 CONAIRE D=150 | 0.157 | 20.14 | 3.16 |
| 3MTS920P003 | u | TE SIMPLE GALVA 90º SEGMENTADA ST EXTRAFLEX MB-19 CONAIRE D=150 | 0.035 | 32.24 | 1.13 |
| 3MRC20P006 | u | REDUCCION CONCENTRICA GALVA SEGMENTADO ST EXTRAFLEX MB-19 CONAIRE D=200/150 | 0.048 | 34.81 | 1.67 |
| CMEL003 | u | MANGUITO UNION GALVA SEGMENTADO JG VENT CONAIRE d=150 | 0.244 | 9.97 | 2.43 |
|  |  | Total |  |  | 37.35 |

###### XTRFLXP19200 EXTRAFLEX MB-19 D=200 mm

**CCEFP019020015** Cond CONAIRE JG EXTRAFLEX MB-19 mm circular D=200 mm y 0,5 mm de espesor 15 pct fig simple pared helic
Precio: 38.89
Fabricación y suministro de conductos CONAIRE JG EXTRAFLEX MB de geometría circular, tipo simple pared helicoidal de acero galvanizado en caliente, calidad del acero DX51D+Z250/275, de 200 mm de diámetro y 0,5 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P004 | ml | TUBO HELICOIDAL GALVA ST EXTRAFLEX MB-19x3000 CONAIRE D=200 | 0.333 | 106.18 | 35.36 |
| 3MCO920P004 | u | CODO GALVA 90º SEGMENTADO ST EXTRAFLEX MB-19 CONAIRE D=200 | 0.018 | 40.43 | 0.73 |
| 3MCO420P004 | u | CODO GALVA 45º SEGMENTADO ST EXTRAFLEX MB-19 CONAIRE D=200 | 0.043 | 26.3 | 1.13 |
| 3MTS920P004 | u | TE SIMPLE GALVA 90º SEGMENTADA ST EXTRAFLEX MB-19 CONAIRE D=200 | 0.009 | 43.91 | 0.40 |
| 3MRC20P009 | u | REDUCCION CONCENTRICA GALVA SEGMENTADO ST EXTRAFLEX MB-19 CONAIRE D=250/200 | 0.013 | 42.35 | 0.55 |
| CMEL004 | u | MANGUITO UNION GALVA SEGMENTADO JG VENT CONAIRE d=200 | 0.066 | 10.86 | 0.72 |
|  |  | Total |  |  | 38.89 |

**CCEFP019020025** Cond CONAIRE JG EXTRAFLEX MB-19 mm circular D=200 mm y 0,5 mm de espesor 25 pct fig simple pared helic
Precio: 41.28
Fabricación y suministro de conductos CONAIRE JG EXTRAFLEX MB de geometría circular, tipo simple pared helicoidal de acero galvanizado en caliente, calidad del acero DX51D+Z250/275, de 200 mm de diámetro y 0,5 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P004 | ml | TUBO HELICOIDAL GALVA ST EXTRAFLEX MB-19x3000 CONAIRE D=200 | 0.333 | 106.18 | 35.36 |
| 3MCO920P004 | u | CODO GALVA 90º SEGMENTADO ST EXTRAFLEX MB-19 CONAIRE D=200 | 0.03 | 40.43 | 1.21 |
| 3MCO420P004 | u | CODO GALVA 45º SEGMENTADO ST EXTRAFLEX MB-19 CONAIRE D=200 | 0.071 | 26.3 | 1.87 |
| 3MTS920P004 | u | TE SIMPLE GALVA 90º SEGMENTADA ST EXTRAFLEX MB-19 CONAIRE D=200 | 0.016 | 43.91 | 0.70 |
| 3MRC20P009 | u | REDUCCION CONCENTRICA GALVA SEGMENTADO ST EXTRAFLEX MB-19 CONAIRE D=250/200 | 0.022 | 42.35 | 0.93 |
| CMEL004 | u | MANGUITO UNION GALVA SEGMENTADO JG VENT CONAIRE d=200 | 0.111 | 10.86 | 1.21 |
|  |  | Total |  |  | 41.28 |

**CCEFP019020035** Cond CONAIRE JG EXTRAFLEX MB-19 mm circular D=200 mm y 0,5 mm de espesor 35 pct fig simple pared helic
Precio: 43.65
Fabricación y suministro de conductos CONAIRE JG EXTRAFLEX MB de geometría circular, tipo simple pared helicoidal de acero galvanizado en caliente, calidad del acero DX51D+Z250/275, de 200 mm de diámetro y 0,5 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P004 | ml | TUBO HELICOIDAL GALVA ST EXTRAFLEX MB-19x3000 CONAIRE D=200 | 0.333 | 106.18 | 35.36 |
| 3MCO920P004 | u | CODO GALVA 90º SEGMENTADO ST EXTRAFLEX MB-19 CONAIRE D=200 | 0.042 | 40.43 | 1.70 |
| 3MCO420P004 | u | CODO GALVA 45º SEGMENTADO ST EXTRAFLEX MB-19 CONAIRE D=200 | 0.1 | 26.3 | 2.63 |
| 3MTS920P004 | u | TE SIMPLE GALVA 90º SEGMENTADA ST EXTRAFLEX MB-19 CONAIRE D=200 | 0.022 | 43.91 | 0.97 |
| 3MRC20P009 | u | REDUCCION CONCENTRICA GALVA SEGMENTADO ST EXTRAFLEX MB-19 CONAIRE D=250/200 | 0.031 | 42.35 | 1.31 |
| CMEL004 | u | MANGUITO UNION GALVA SEGMENTADO JG VENT CONAIRE d=200 | 0.155 | 10.86 | 1.68 |
|  |  | Total |  |  | 43.65 |

**CCEFP019020045** Cond CONAIRE JG EXTRAFLEX MB-19 mm circular D=200 mm y 0,5 mm de espesor 45 pct fig simple pared helic
Precio: 45.97
Fabricación y suministro de conductos CONAIRE JG EXTRAFLEX MB de geometría circular, tipo simple pared helicoidal de acero galvanizado en caliente, calidad del acero DX51D+Z250/275, de 200 mm de diámetro y 0,5 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P004 | ml | TUBO HELICOIDAL GALVA ST EXTRAFLEX MB-19x3000 CONAIRE D=200 | 0.333 | 106.18 | 35.36 |
| 3MCO920P004 | u | CODO GALVA 90º SEGMENTADO ST EXTRAFLEX MB-19 CONAIRE D=200 | 0.054 | 40.43 | 2.18 |
| 3MCO420P004 | u | CODO GALVA 45º SEGMENTADO ST EXTRAFLEX MB-19 CONAIRE D=200 | 0.129 | 26.3 | 3.39 |
| 3MTS920P004 | u | TE SIMPLE GALVA 90º SEGMENTADA ST EXTRAFLEX MB-19 CONAIRE D=200 | 0.028 | 43.91 | 1.23 |
| 3MRC20P009 | u | REDUCCION CONCENTRICA GALVA SEGMENTADO ST EXTRAFLEX MB-19 CONAIRE D=250/200 | 0.039 | 42.35 | 1.65 |
| CMEL004 | u | MANGUITO UNION GALVA SEGMENTADO JG VENT CONAIRE d=200 | 0.199 | 10.86 | 2.16 |
|  |  | Total |  |  | 45.97 |

**CCEFP019020055** Cond CONAIRE JG EXTRAFLEX MB-19 mm circular D=200 mm y 0,5 mm de espesor 55 pct fig simple pared helic
Precio: 48.38
Fabricación y suministro de conductos CONAIRE JG EXTRAFLEX MB de geometría circular, tipo simple pared helicoidal de acero galvanizado en caliente, calidad del acero DX51D+Z250/275, de 200 mm de diámetro y 0,5 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P004 | ml | TUBO HELICOIDAL GALVA ST EXTRAFLEX MB-19x3000 CONAIRE D=200 | 0.333 | 106.18 | 35.36 |
| 3MCO920P004 | u | CODO GALVA 90º SEGMENTADO ST EXTRAFLEX MB-19 CONAIRE D=200 | 0.066 | 40.43 | 2.67 |
| 3MCO420P004 | u | CODO GALVA 45º SEGMENTADO ST EXTRAFLEX MB-19 CONAIRE D=200 | 0.157 | 26.3 | 4.13 |
| 3MTS920P004 | u | TE SIMPLE GALVA 90º SEGMENTADA ST EXTRAFLEX MB-19 CONAIRE D=200 | 0.035 | 43.91 | 1.54 |
| 3MRC20P009 | u | REDUCCION CONCENTRICA GALVA SEGMENTADO ST EXTRAFLEX MB-19 CONAIRE D=250/200 | 0.048 | 42.35 | 2.03 |
| CMEL004 | u | MANGUITO UNION GALVA SEGMENTADO JG VENT CONAIRE d=200 | 0.244 | 10.86 | 2.65 |
|  |  | Total |  |  | 48.38 |

###### XTRFLXP19250 EXTRAFLEX MB-19 D=250 mm

**CCEFP019025015** Cond CONAIRE JG EXTRAFLEX MB-19 mm circular D=250 mm y 0,5 mm de espesor 15 pct fig simple pared helic
Precio: 46.85
Fabricación y suministro de conductos CONAIRE JG EXTRAFLEX MB de geometría circular, tipo simple pared helicoidal de acero galvanizado en caliente, calidad del acero DX51D+Z250/275, de 250 mm de diámetro y 0,5 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P005 | ml | TUBO HELICOIDAL GALVA ST EXTRAFLEX MB-19x3000 CONAIRE D=250 | 0.333 | 126.7 | 42.19 |
| 3MCO920P005 | u | CODO GALVA 90º SEGMENTADO ST EXTRAFLEX MB-19 CONAIRE D=250 | 0.018 | 60.13 | 1.08 |
| 3MCO420P005 | u | CODO GALVA 45º SEGMENTADO ST EXTRAFLEX MB-19 CONAIRE D=250 | 0.043 | 40.47 | 1.74 |
| 3MTS920P005 | u | TE SIMPLE GALVA 90º SEGMENTADA ST EXTRAFLEX MB-19 CONAIRE D=250 | 0.009 | 63.07 | 0.57 |
| 3MRC20P012 | u | REDUCCION CONCENTRICA GALVA SEGMENTADO ST EXTRAFLEX MB-19 CONAIRE D=300/250 | 0.013 | 53.52 | 0.70 |
| CMEL005 | u | MANGUITO UNION GALVA SEGMENTADO JG VENT CONAIRE d=250 | 0.066 | 8.71 | 0.57 |
|  |  | Total |  |  | 46.85 |

**CCEFP019025025** Cond CONAIRE JG EXTRAFLEX MB-19 mm circular D=250 mm y 0,5 mm de espesor 25 pct fig simple pared helic
Precio: 50.02
Fabricación y suministro de conductos CONAIRE JG EXTRAFLEX MB de geometría circular, tipo simple pared helicoidal de acero galvanizado en caliente, calidad del acero DX51D+Z250/275, de 250 mm de diámetro y 0,5 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P005 | ml | TUBO HELICOIDAL GALVA ST EXTRAFLEX MB-19x3000 CONAIRE D=250 | 0.333 | 126.7 | 42.19 |
| 3MCO920P005 | u | CODO GALVA 90º SEGMENTADO ST EXTRAFLEX MB-19 CONAIRE D=250 | 0.03 | 60.13 | 1.80 |
| 3MCO420P005 | u | CODO GALVA 45º SEGMENTADO ST EXTRAFLEX MB-19 CONAIRE D=250 | 0.071 | 40.47 | 2.87 |
| 3MTS920P005 | u | TE SIMPLE GALVA 90º SEGMENTADA ST EXTRAFLEX MB-19 CONAIRE D=250 | 0.016 | 63.07 | 1.01 |
| 3MRC20P012 | u | REDUCCION CONCENTRICA GALVA SEGMENTADO ST EXTRAFLEX MB-19 CONAIRE D=300/250 | 0.022 | 53.52 | 1.18 |
| CMEL005 | u | MANGUITO UNION GALVA SEGMENTADO JG VENT CONAIRE d=250 | 0.111 | 8.71 | 0.97 |
|  |  | Total |  |  | 50.02 |

**CCEFP019025035** Cond CONAIRE JG EXTRAFLEX MB-19 mm circular D=250 mm y 0,5 mm de espesor 35 pct fig simple pared helic
Precio: 53.17
Fabricación y suministro de conductos CONAIRE JG EXTRAFLEX MB de geometría circular, tipo simple pared helicoidal de acero galvanizado en caliente, calidad del acero DX51D+Z250/275, de 250 mm de diámetro y 0,5 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P005 | ml | TUBO HELICOIDAL GALVA ST EXTRAFLEX MB-19x3000 CONAIRE D=250 | 0.333 | 126.7 | 42.19 |
| 3MCO920P005 | u | CODO GALVA 90º SEGMENTADO ST EXTRAFLEX MB-19 CONAIRE D=250 | 0.042 | 60.13 | 2.53 |
| 3MCO420P005 | u | CODO GALVA 45º SEGMENTADO ST EXTRAFLEX MB-19 CONAIRE D=250 | 0.1 | 40.47 | 4.05 |
| 3MTS920P005 | u | TE SIMPLE GALVA 90º SEGMENTADA ST EXTRAFLEX MB-19 CONAIRE D=250 | 0.022 | 63.07 | 1.39 |
| 3MRC20P012 | u | REDUCCION CONCENTRICA GALVA SEGMENTADO ST EXTRAFLEX MB-19 CONAIRE D=300/250 | 0.031 | 53.52 | 1.66 |
| CMEL005 | u | MANGUITO UNION GALVA SEGMENTADO JG VENT CONAIRE d=250 | 0.155 | 8.71 | 1.35 |
|  |  | Total |  |  | 53.17 |

**CCEFP019025045** Cond CONAIRE JG EXTRAFLEX MB-19 mm circular D=250 mm y 0,5 mm de espesor 45 pct fig simple pared helic
Precio: 56.25
Fabricación y suministro de conductos CONAIRE JG EXTRAFLEX MB de geometría circular, tipo simple pared helicoidal de acero galvanizado en caliente, calidad del acero DX51D+Z250/275, de 250 mm de diámetro y 0,5 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P005 | ml | TUBO HELICOIDAL GALVA ST EXTRAFLEX MB-19x3000 CONAIRE D=250 | 0.333 | 126.7 | 42.19 |
| 3MCO920P005 | u | CODO GALVA 90º SEGMENTADO ST EXTRAFLEX MB-19 CONAIRE D=250 | 0.054 | 60.13 | 3.25 |
| 3MCO420P005 | u | CODO GALVA 45º SEGMENTADO ST EXTRAFLEX MB-19 CONAIRE D=250 | 0.129 | 40.47 | 5.22 |
| 3MTS920P005 | u | TE SIMPLE GALVA 90º SEGMENTADA ST EXTRAFLEX MB-19 CONAIRE D=250 | 0.028 | 63.07 | 1.77 |
| 3MRC20P012 | u | REDUCCION CONCENTRICA GALVA SEGMENTADO ST EXTRAFLEX MB-19 CONAIRE D=300/250 | 0.039 | 53.52 | 2.09 |
| CMEL005 | u | MANGUITO UNION GALVA SEGMENTADO JG VENT CONAIRE d=250 | 0.199 | 8.71 | 1.73 |
|  |  | Total |  |  | 56.25 |

**CCEFP019025055** Cond CONAIRE JG EXTRAFLEX MB-19 mm circular D=250 mm y 0,5 mm de espesor 55 pct fig simple pared helic
Precio: 59.42
Fabricación y suministro de conductos CONAIRE JG EXTRAFLEX MB de geometría circular, tipo simple pared helicoidal de acero galvanizado en caliente, calidad del acero DX51D+Z250/275, de 250 mm de diámetro y 0,5 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P005 | ml | TUBO HELICOIDAL GALVA ST EXTRAFLEX MB-19x3000 CONAIRE D=250 | 0.333 | 126.7 | 42.19 |
| 3MCO920P005 | u | CODO GALVA 90º SEGMENTADO ST EXTRAFLEX MB-19 CONAIRE D=250 | 0.066 | 60.13 | 3.97 |
| 3MCO420P005 | u | CODO GALVA 45º SEGMENTADO ST EXTRAFLEX MB-19 CONAIRE D=250 | 0.157 | 40.47 | 6.35 |
| 3MTS920P005 | u | TE SIMPLE GALVA 90º SEGMENTADA ST EXTRAFLEX MB-19 CONAIRE D=250 | 0.035 | 63.07 | 2.21 |
| 3MRC20P012 | u | REDUCCION CONCENTRICA GALVA SEGMENTADO ST EXTRAFLEX MB-19 CONAIRE D=300/250 | 0.048 | 53.52 | 2.57 |
| CMEL005 | u | MANGUITO UNION GALVA SEGMENTADO JG VENT CONAIRE d=250 | 0.244 | 8.71 | 2.13 |
|  |  | Total |  |  | 59.42 |

###### XTRFLXP19300 EXTRAFLEX MB-19 D=300 mm

**CCEFP019030015** Cond CONAIRE JG EXTRAFLEX MB-19 mm circular D=300 mm y 0,5 mm de espesor 15 pct fig simple pared helic
Precio: 55.4
Fabricación y suministro de conductos CONAIRE JG EXTRAFLEX MB de geometría circular, tipo simple pared helicoidal de acero galvanizado en caliente, calidad del acero DX51D+Z250/275, de 300 mm de diámetro y 0,5 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P006 | ml | TUBO HELICOIDAL GALVA ST EXTRAFLEX MB-19x3000 CONAIRE D=300 | 0.333 | 149.88 | 49.91 |
| 3MCO920P006 | u | CODO GALVA 90º SEGMENTADO ST EXTRAFLEX MB-19 CONAIRE D=300 | 0.018 | 67.38 | 1.21 |
| 3MCO420P006 | u | CODO GALVA 45º SEGMENTADO ST EXTRAFLEX MB-19 CONAIRE D=300 | 0.043 | 44.65 | 1.92 |
| 3MTS920P006 | u | TE SIMPLE GALVA 90º SEGMENTADA ST EXTRAFLEX MB-19 CONAIRE D=300 | 0.009 | 65.81 | 0.59 |
| 3MRC20P016 | u | REDUCCION CONCENTRICA GALVA SEGMENTADO ST EXTRAFLEX MB-19 CONAIRE D=355/300 | 0.013 | 62.4 | 0.81 |
| CMEL006 | u | MANGUITO UNION GALVA SEGMENTADO JG VENT CONAIRE d=300 | 0.066 | 14.49 | 0.96 |
|  |  | Total |  |  | 55.4 |

**CCEFP019030025** Cond CONAIRE JG EXTRAFLEX MB-19 mm circular D=300 mm y 0,5 mm de espesor 25 pct fig simple pared helic
Precio: 59.13
Fabricación y suministro de conductos CONAIRE JG EXTRAFLEX MB de geometría circular, tipo simple pared helicoidal de acero galvanizado en caliente, calidad del acero DX51D+Z250/275, de 300 mm de diámetro y 0,5 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P006 | ml | TUBO HELICOIDAL GALVA ST EXTRAFLEX MB-19x3000 CONAIRE D=300 | 0.333 | 149.88 | 49.91 |
| 3MCO920P006 | u | CODO GALVA 90º SEGMENTADO ST EXTRAFLEX MB-19 CONAIRE D=300 | 0.03 | 67.38 | 2.02 |
| 3MCO420P006 | u | CODO GALVA 45º SEGMENTADO ST EXTRAFLEX MB-19 CONAIRE D=300 | 0.071 | 44.65 | 3.17 |
| 3MTS920P006 | u | TE SIMPLE GALVA 90º SEGMENTADA ST EXTRAFLEX MB-19 CONAIRE D=300 | 0.016 | 65.81 | 1.05 |
| 3MRC20P016 | u | REDUCCION CONCENTRICA GALVA SEGMENTADO ST EXTRAFLEX MB-19 CONAIRE D=355/300 | 0.022 | 62.4 | 1.37 |
| CMEL006 | u | MANGUITO UNION GALVA SEGMENTADO JG VENT CONAIRE d=300 | 0.111 | 14.49 | 1.61 |
|  |  | Total |  |  | 59.13 |

**CCEFP019030035** Cond CONAIRE JG EXTRAFLEX MB-19 mm circular D=300 mm y 0,5 mm de espesor 35 pct fig simple pared helic
Precio: 62.84
Fabricación y suministro de conductos CONAIRE JG EXTRAFLEX MB de geometría circular, tipo simple pared helicoidal de acero galvanizado en caliente, calidad del acero DX51D+Z250/275, de 300 mm de diámetro y 0,5 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P006 | ml | TUBO HELICOIDAL GALVA ST EXTRAFLEX MB-19x3000 CONAIRE D=300 | 0.333 | 149.88 | 49.91 |
| 3MCO920P006 | u | CODO GALVA 90º SEGMENTADO ST EXTRAFLEX MB-19 CONAIRE D=300 | 0.042 | 67.38 | 2.83 |
| 3MCO420P006 | u | CODO GALVA 45º SEGMENTADO ST EXTRAFLEX MB-19 CONAIRE D=300 | 0.1 | 44.65 | 4.47 |
| 3MTS920P006 | u | TE SIMPLE GALVA 90º SEGMENTADA ST EXTRAFLEX MB-19 CONAIRE D=300 | 0.022 | 65.81 | 1.45 |
| 3MRC20P016 | u | REDUCCION CONCENTRICA GALVA SEGMENTADO ST EXTRAFLEX MB-19 CONAIRE D=355/300 | 0.031 | 62.4 | 1.93 |
| CMEL006 | u | MANGUITO UNION GALVA SEGMENTADO JG VENT CONAIRE d=300 | 0.155 | 14.49 | 2.25 |
|  |  | Total |  |  | 62.84 |

**CCEFP019030045** Cond CONAIRE JG EXTRAFLEX MB-19 mm circular D=300 mm y 0,5 mm de espesor 45 pct fig simple pared helic
Precio: 66.46
Fabricación y suministro de conductos CONAIRE JG EXTRAFLEX MB de geometría circular, tipo simple pared helicoidal de acero galvanizado en caliente, calidad del acero DX51D+Z250/275, de 300 mm de diámetro y 0,5 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P006 | ml | TUBO HELICOIDAL GALVA ST EXTRAFLEX MB-19x3000 CONAIRE D=300 | 0.333 | 149.88 | 49.91 |
| 3MCO920P006 | u | CODO GALVA 90º SEGMENTADO ST EXTRAFLEX MB-19 CONAIRE D=300 | 0.054 | 67.38 | 3.64 |
| 3MCO420P006 | u | CODO GALVA 45º SEGMENTADO ST EXTRAFLEX MB-19 CONAIRE D=300 | 0.129 | 44.65 | 5.76 |
| 3MTS920P006 | u | TE SIMPLE GALVA 90º SEGMENTADA ST EXTRAFLEX MB-19 CONAIRE D=300 | 0.028 | 65.81 | 1.84 |
| 3MRC20P016 | u | REDUCCION CONCENTRICA GALVA SEGMENTADO ST EXTRAFLEX MB-19 CONAIRE D=355/300 | 0.039 | 62.4 | 2.43 |
| CMEL006 | u | MANGUITO UNION GALVA SEGMENTADO JG VENT CONAIRE d=300 | 0.199 | 14.49 | 2.88 |
|  |  | Total |  |  | 66.46 |

**CCEFP019030055** Cond CONAIRE JG EXTRAFLEX MB-19 mm circular D=300 mm y 0,5 mm de espesor 55 pct fig simple pared helic
Precio: 70.21
Fabricación y suministro de conductos CONAIRE JG EXTRAFLEX MB de geometría circular, tipo simple pared helicoidal de acero galvanizado en caliente, calidad del acero DX51D+Z250/275, de 300 mm de diámetro y 0,5 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P006 | ml | TUBO HELICOIDAL GALVA ST EXTRAFLEX MB-19x3000 CONAIRE D=300 | 0.333 | 149.88 | 49.91 |
| 3MCO920P006 | u | CODO GALVA 90º SEGMENTADO ST EXTRAFLEX MB-19 CONAIRE D=300 | 0.066 | 67.38 | 4.45 |
| 3MCO420P006 | u | CODO GALVA 45º SEGMENTADO ST EXTRAFLEX MB-19 CONAIRE D=300 | 0.157 | 44.65 | 7.01 |
| 3MTS920P006 | u | TE SIMPLE GALVA 90º SEGMENTADA ST EXTRAFLEX MB-19 CONAIRE D=300 | 0.035 | 65.81 | 2.30 |
| 3MRC20P016 | u | REDUCCION CONCENTRICA GALVA SEGMENTADO ST EXTRAFLEX MB-19 CONAIRE D=355/300 | 0.048 | 62.4 | 3.00 |
| CMEL006 | u | MANGUITO UNION GALVA SEGMENTADO JG VENT CONAIRE d=300 | 0.244 | 14.49 | 3.54 |
|  |  | Total |  |  | 70.21 |

###### XTRFLXP19355 EXTRAFLEX MB-19 D=355 mm

**CCEFP019035515** Cond CONAIRE JG EXTRAFLEX MB-19 mm circular D=355 mm y 0,6 mm de espesor 15 pct fig simple pared helic
Precio: 69
Fabricación y suministro de conductos CONAIRE JG EXTRAFLEX MB de geometría circular, tipo simple pared helicoidal de acero galvanizado en caliente, calidad del acero DX51D+Z250/275, de 355 mm de diámetro y 0,6 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P007 | ml | TUBO HELICOIDAL GALVA ST EXTRAFLEX MB-19x3000 CONAIRE D=355 | 0.333 | 185.78 | 61.86 |
| 3MCO920P007 | u | CODO GALVA 90º SEGMENTADO ST EXTRAFLEX MB-19 CONAIRE D=355 | 0.018 | 92.09 | 1.66 |
| 3MCO420P007 | u | CODO GALVA 45º SEGMENTADO ST EXTRAFLEX MB-19 CONAIRE D=355 | 0.043 | 58.66 | 2.52 |
| 3MTS920P007 | u | TE SIMPLE GALVA 90º SEGMENTADA ST EXTRAFLEX MB-19 CONAIRE D=355 | 0.009 | 91.1 | 0.82 |
| 3MRC20P021 | u | REDUCCION CONCENTRICA GALVA SEGMENTADO ST EXTRAFLEX MB-19 CONAIRE D=400/355 | 0.013 | 80.76 | 1.05 |
| CMEL007 | u | MANGUITO UNION GALVA SEGMENTADO JG VENT CONAIRE d=355 | 0.066 | 16.47 | 1.09 |
|  |  | Total |  |  | 69 |

**CCEFP019035525** Cond CONAIRE JG EXTRAFLEX MB-19 mm circular D=355 mm y 0,6 mm de espesor 25 pct fig simple pared helic
Precio: 73.85
Fabricación y suministro de conductos CONAIRE JG EXTRAFLEX MB de geometría circular, tipo simple pared helicoidal de acero galvanizado en caliente, calidad del acero DX51D+Z250/275, de 355 mm de diámetro y 0,6 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P007 | ml | TUBO HELICOIDAL GALVA ST EXTRAFLEX MB-19x3000 CONAIRE D=355 | 0.333 | 185.78 | 61.86 |
| 3MCO920P007 | u | CODO GALVA 90º SEGMENTADO ST EXTRAFLEX MB-19 CONAIRE D=355 | 0.03 | 92.09 | 2.76 |
| 3MCO420P007 | u | CODO GALVA 45º SEGMENTADO ST EXTRAFLEX MB-19 CONAIRE D=355 | 0.071 | 58.66 | 4.16 |
| 3MTS920P007 | u | TE SIMPLE GALVA 90º SEGMENTADA ST EXTRAFLEX MB-19 CONAIRE D=355 | 0.016 | 91.1 | 1.46 |
| 3MRC20P021 | u | REDUCCION CONCENTRICA GALVA SEGMENTADO ST EXTRAFLEX MB-19 CONAIRE D=400/355 | 0.022 | 80.76 | 1.78 |
| CMEL007 | u | MANGUITO UNION GALVA SEGMENTADO JG VENT CONAIRE d=355 | 0.111 | 16.47 | 1.83 |
|  |  | Total |  |  | 73.85 |

**CCEFP019035535** Cond CONAIRE JG EXTRAFLEX MB-19 mm circular D=355 mm y 0,6 mm de espesor 35 pct fig simple pared helic
Precio: 78.65
Fabricación y suministro de conductos CONAIRE JG EXTRAFLEX MB de geometría circular, tipo simple pared helicoidal de acero galvanizado en caliente, calidad del acero DX51D+Z250/275, de 355 mm de diámetro y 0,6 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P007 | ml | TUBO HELICOIDAL GALVA ST EXTRAFLEX MB-19x3000 CONAIRE D=355 | 0.333 | 185.78 | 61.86 |
| 3MCO920P007 | u | CODO GALVA 90º SEGMENTADO ST EXTRAFLEX MB-19 CONAIRE D=355 | 0.042 | 92.09 | 3.87 |
| 3MCO420P007 | u | CODO GALVA 45º SEGMENTADO ST EXTRAFLEX MB-19 CONAIRE D=355 | 0.1 | 58.66 | 5.87 |
| 3MTS920P007 | u | TE SIMPLE GALVA 90º SEGMENTADA ST EXTRAFLEX MB-19 CONAIRE D=355 | 0.022 | 91.1 | 2.00 |
| 3MRC20P021 | u | REDUCCION CONCENTRICA GALVA SEGMENTADO ST EXTRAFLEX MB-19 CONAIRE D=400/355 | 0.031 | 80.76 | 2.50 |
| CMEL007 | u | MANGUITO UNION GALVA SEGMENTADO JG VENT CONAIRE d=355 | 0.155 | 16.47 | 2.55 |
|  |  | Total |  |  | 78.65 |

**CCEFP019035545** Cond CONAIRE JG EXTRAFLEX MB-19 mm circular D=355 mm y 0,6 mm de espesor 45 pct fig simple pared helic
Precio: 83.38
Fabricación y suministro de conductos CONAIRE JG EXTRAFLEX MB de geometría circular, tipo simple pared helicoidal de acero galvanizado en caliente, calidad del acero DX51D+Z250/275, de 355 mm de diámetro y 0,6 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P007 | ml | TUBO HELICOIDAL GALVA ST EXTRAFLEX MB-19x3000 CONAIRE D=355 | 0.333 | 185.78 | 61.86 |
| 3MCO920P007 | u | CODO GALVA 90º SEGMENTADO ST EXTRAFLEX MB-19 CONAIRE D=355 | 0.054 | 92.09 | 4.97 |
| 3MCO420P007 | u | CODO GALVA 45º SEGMENTADO ST EXTRAFLEX MB-19 CONAIRE D=355 | 0.129 | 58.66 | 7.57 |
| 3MTS920P007 | u | TE SIMPLE GALVA 90º SEGMENTADA ST EXTRAFLEX MB-19 CONAIRE D=355 | 0.028 | 91.1 | 2.55 |
| 3MRC20P021 | u | REDUCCION CONCENTRICA GALVA SEGMENTADO ST EXTRAFLEX MB-19 CONAIRE D=400/355 | 0.039 | 80.76 | 3.15 |
| CMEL007 | u | MANGUITO UNION GALVA SEGMENTADO JG VENT CONAIRE d=355 | 0.199 | 16.47 | 3.28 |
|  |  | Total |  |  | 83.38 |

**CCEFP019035555** Cond CONAIRE JG EXTRAFLEX MB-19 mm circular D=355 mm y 0,6 mm de espesor 55 pct fig simple pared helic
Precio: 88.24
Fabricación y suministro de conductos CONAIRE JG EXTRAFLEX MB de geometría circular, tipo simple pared helicoidal de acero galvanizado en caliente, calidad del acero DX51D+Z250/275, de 355 mm de diámetro y 0,6 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P007 | ml | TUBO HELICOIDAL GALVA ST EXTRAFLEX MB-19x3000 CONAIRE D=355 | 0.333 | 185.78 | 61.86 |
| 3MCO920P007 | u | CODO GALVA 90º SEGMENTADO ST EXTRAFLEX MB-19 CONAIRE D=355 | 0.066 | 92.09 | 6.08 |
| 3MCO420P007 | u | CODO GALVA 45º SEGMENTADO ST EXTRAFLEX MB-19 CONAIRE D=355 | 0.157 | 58.66 | 9.21 |
| 3MTS920P007 | u | TE SIMPLE GALVA 90º SEGMENTADA ST EXTRAFLEX MB-19 CONAIRE D=355 | 0.035 | 91.1 | 3.19 |
| 3MRC20P021 | u | REDUCCION CONCENTRICA GALVA SEGMENTADO ST EXTRAFLEX MB-19 CONAIRE D=400/355 | 0.048 | 80.76 | 3.88 |
| CMEL007 | u | MANGUITO UNION GALVA SEGMENTADO JG VENT CONAIRE d=355 | 0.244 | 16.47 | 4.02 |
|  |  | Total |  |  | 88.24 |

###### XTRFLXP19400 EXTRAFLEX MB-19 D=400 mm

**CCEFP019040015** Cond CONAIRE JG EXTRAFLEX MB-19 mm circular D=400 mm y 0,6 mm de espesor 15 pct fig simple pared helic
Precio: 77.61
Fabricación y suministro de conductos CONAIRE JG EXTRAFLEX MB de geometría circular, tipo simple pared helicoidal de acero galvanizado en caliente, calidad del acero DX51D+Z250/275, de 400 mm de diámetro y 0,6 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P008 | ml | TUBO HELICOIDAL GALVA ST EXTRAFLEX MB-19x3000 CONAIRE D=400 | 0.333 | 207.68 | 69.16 |
| 3MCO920P008 | u | CODO GALVA 90º SEGMENTADO ST EXTRAFLEX MB-19 CONAIRE D=400 | 0.018 | 110.43 | 1.99 |
| 3MCO420P008 | u | CODO GALVA 45º SEGMENTADO ST EXTRAFLEX MB-19 CONAIRE D=400 | 0.043 | 69.76 | 3.00 |
| 3MTS920P008 | u | TE SIMPLE GALVA 90º SEGMENTADA ST EXTRAFLEX MB-19 CONAIRE D=400 | 0.009 | 110.92 | 1.00 |
| 3MRC20P027 | u | REDUCCION CONCENTRICA GALVA SEGMENTADO ST EXTRAFLEX MB-19 CONAIRE D=450/400 | 0.013 | 91.39 | 1.19 |
| CMEL008 | u | MANGUITO UNION GALVA SEGMENTADO JG VENT CONAIRE d=400 | 0.066 | 19.2 | 1.27 |
|  |  | Total |  |  | 77.61 |

**CCEFP019040025** Cond CONAIRE JG EXTRAFLEX MB-19 mm circular D=400 mm y 0,6 mm de espesor 25 pct fig simple pared helic
Precio: 83.33
Fabricación y suministro de conductos CONAIRE JG EXTRAFLEX MB de geometría circular, tipo simple pared helicoidal de acero galvanizado en caliente, calidad del acero DX51D+Z250/275, de 400 mm de diámetro y 0,6 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P008 | ml | TUBO HELICOIDAL GALVA ST EXTRAFLEX MB-19x3000 CONAIRE D=400 | 0.333 | 207.68 | 69.16 |
| 3MCO920P008 | u | CODO GALVA 90º SEGMENTADO ST EXTRAFLEX MB-19 CONAIRE D=400 | 0.03 | 110.43 | 3.31 |
| 3MCO420P008 | u | CODO GALVA 45º SEGMENTADO ST EXTRAFLEX MB-19 CONAIRE D=400 | 0.071 | 69.76 | 4.95 |
| 3MTS920P008 | u | TE SIMPLE GALVA 90º SEGMENTADA ST EXTRAFLEX MB-19 CONAIRE D=400 | 0.016 | 110.92 | 1.77 |
| 3MRC20P027 | u | REDUCCION CONCENTRICA GALVA SEGMENTADO ST EXTRAFLEX MB-19 CONAIRE D=450/400 | 0.022 | 91.39 | 2.01 |
| CMEL008 | u | MANGUITO UNION GALVA SEGMENTADO JG VENT CONAIRE d=400 | 0.111 | 19.2 | 2.13 |
|  |  | Total |  |  | 83.33 |

**CCEFP019040035** Cond CONAIRE JG EXTRAFLEX MB-19 mm circular D=400 mm y 0,6 mm de espesor 35 pct fig simple pared helic
Precio: 89.03
Fabricación y suministro de conductos CONAIRE JG EXTRAFLEX MB de geometría circular, tipo simple pared helicoidal de acero galvanizado en caliente, calidad del acero DX51D+Z250/275, de 400 mm de diámetro y 0,6 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P008 | ml | TUBO HELICOIDAL GALVA ST EXTRAFLEX MB-19x3000 CONAIRE D=400 | 0.333 | 207.68 | 69.16 |
| 3MCO920P008 | u | CODO GALVA 90º SEGMENTADO ST EXTRAFLEX MB-19 CONAIRE D=400 | 0.042 | 110.43 | 4.64 |
| 3MCO420P008 | u | CODO GALVA 45º SEGMENTADO ST EXTRAFLEX MB-19 CONAIRE D=400 | 0.1 | 69.76 | 6.98 |
| 3MTS920P008 | u | TE SIMPLE GALVA 90º SEGMENTADA ST EXTRAFLEX MB-19 CONAIRE D=400 | 0.022 | 110.92 | 2.44 |
| 3MRC20P027 | u | REDUCCION CONCENTRICA GALVA SEGMENTADO ST EXTRAFLEX MB-19 CONAIRE D=450/400 | 0.031 | 91.39 | 2.83 |
| CMEL008 | u | MANGUITO UNION GALVA SEGMENTADO JG VENT CONAIRE d=400 | 0.155 | 19.2 | 2.98 |
|  |  | Total |  |  | 89.03 |

**CCEFP019040045** Cond CONAIRE JG EXTRAFLEX MB-19 mm circular D=400 mm y 0,6 mm de espesor 45 pct fig simple pared helic
Precio: 94.61
Fabricación y suministro de conductos CONAIRE JG EXTRAFLEX MB de geometría circular, tipo simple pared helicoidal de acero galvanizado en caliente, calidad del acero DX51D+Z250/275, de 400 mm de diámetro y 0,6 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P008 | ml | TUBO HELICOIDAL GALVA ST EXTRAFLEX MB-19x3000 CONAIRE D=400 | 0.333 | 207.68 | 69.16 |
| 3MCO920P008 | u | CODO GALVA 90º SEGMENTADO ST EXTRAFLEX MB-19 CONAIRE D=400 | 0.054 | 110.43 | 5.96 |
| 3MCO420P008 | u | CODO GALVA 45º SEGMENTADO ST EXTRAFLEX MB-19 CONAIRE D=400 | 0.129 | 69.76 | 9.00 |
| 3MTS920P008 | u | TE SIMPLE GALVA 90º SEGMENTADA ST EXTRAFLEX MB-19 CONAIRE D=400 | 0.028 | 110.92 | 3.11 |
| 3MRC20P027 | u | REDUCCION CONCENTRICA GALVA SEGMENTADO ST EXTRAFLEX MB-19 CONAIRE D=450/400 | 0.039 | 91.39 | 3.56 |
| CMEL008 | u | MANGUITO UNION GALVA SEGMENTADO JG VENT CONAIRE d=400 | 0.199 | 19.2 | 3.82 |
|  |  | Total |  |  | 94.61 |

**CCEFP019040055** Cond CONAIRE JG EXTRAFLEX MB-19 mm circular D=400 mm y 0,6 mm de espesor 55 pct fig simple pared helic
Precio: 100.35
Fabricación y suministro de conductos CONAIRE JG EXTRAFLEX MB de geometría circular, tipo simple pared helicoidal de acero galvanizado en caliente, calidad del acero DX51D+Z250/275, de 400 mm de diámetro y 0,6 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P008 | ml | TUBO HELICOIDAL GALVA ST EXTRAFLEX MB-19x3000 CONAIRE D=400 | 0.333 | 207.68 | 69.16 |
| 3MCO920P008 | u | CODO GALVA 90º SEGMENTADO ST EXTRAFLEX MB-19 CONAIRE D=400 | 0.066 | 110.43 | 7.29 |
| 3MCO420P008 | u | CODO GALVA 45º SEGMENTADO ST EXTRAFLEX MB-19 CONAIRE D=400 | 0.157 | 69.76 | 10.95 |
| 3MTS920P008 | u | TE SIMPLE GALVA 90º SEGMENTADA ST EXTRAFLEX MB-19 CONAIRE D=400 | 0.035 | 110.92 | 3.88 |
| 3MRC20P027 | u | REDUCCION CONCENTRICA GALVA SEGMENTADO ST EXTRAFLEX MB-19 CONAIRE D=450/400 | 0.048 | 91.39 | 4.39 |
| CMEL008 | u | MANGUITO UNION GALVA SEGMENTADO JG VENT CONAIRE d=400 | 0.244 | 19.2 | 4.68 |
|  |  | Total |  |  | 100.35 |

###### XTRFLXP19450 EXTRAFLEX MB-19 D=450 mm

**CCEFP019045015** Cond CONAIRE JG EXTRAFLEX MB-19 mm circular D=450 mm y 0,6 mm de espesor 15 pct fig simple pared helic
Precio: 87.17
Fabricación y suministro de conductos CONAIRE JG EXTRAFLEX MB de geometría circular, tipo simple pared helicoidal de acero galvanizado en caliente, calidad del acero DX51D+Z250/275, de 450 mm de diámetro y 0,6 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P009 | ml | TUBO HELICOIDAL GALVA ST EXTRAFLEX MB-19x3000 CONAIRE D=450 | 0.333 | 232.14 | 77.30 |
| 3MCO920P009 | u | CODO GALVA 90º SEGMENTADO ST EXTRAFLEX MB-19 CONAIRE D=450 | 0.018 | 133.21 | 2.40 |
| 3MCO420P009 | u | CODO GALVA 45º SEGMENTADO ST EXTRAFLEX MB-19 CONAIRE D=450 | 0.043 | 83.59 | 3.59 |
| 3MTS920P009 | u | TE SIMPLE GALVA 90º SEGMENTADA ST EXTRAFLEX MB-19 CONAIRE D=450 | 0.009 | 121.7 | 1.10 |
| 3MRC20P033 | u | REDUCCION CONCENTRICA GALVA SEGMENTADO ST EXTRAFLEX MB-19 CONAIRE D=500/450 | 0.013 | 108.51 | 1.41 |
| CMEL009 | u | MANGUITO UNION GALVA SEGMENTADO JG VENT CONAIRE d=450 | 0.066 | 20.75 | 1.37 |
|  |  | Total |  |  | 87.17 |

**CCEFP019045025** Cond CONAIRE JG EXTRAFLEX MB-19 mm circular D=450 mm y 0,6 mm de espesor 25 pct fig simple pared helic
Precio: 93.87
Fabricación y suministro de conductos CONAIRE JG EXTRAFLEX MB de geometría circular, tipo simple pared helicoidal de acero galvanizado en caliente, calidad del acero DX51D+Z250/275, de 450 mm de diámetro y 0,6 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P009 | ml | TUBO HELICOIDAL GALVA ST EXTRAFLEX MB-19x3000 CONAIRE D=450 | 0.333 | 232.14 | 77.30 |
| 3MCO920P009 | u | CODO GALVA 90º SEGMENTADO ST EXTRAFLEX MB-19 CONAIRE D=450 | 0.03 | 133.21 | 4.00 |
| 3MCO420P009 | u | CODO GALVA 45º SEGMENTADO ST EXTRAFLEX MB-19 CONAIRE D=450 | 0.071 | 83.59 | 5.93 |
| 3MTS920P009 | u | TE SIMPLE GALVA 90º SEGMENTADA ST EXTRAFLEX MB-19 CONAIRE D=450 | 0.016 | 121.7 | 1.95 |
| 3MRC20P033 | u | REDUCCION CONCENTRICA GALVA SEGMENTADO ST EXTRAFLEX MB-19 CONAIRE D=500/450 | 0.022 | 108.51 | 2.39 |
| CMEL009 | u | MANGUITO UNION GALVA SEGMENTADO JG VENT CONAIRE d=450 | 0.111 | 20.75 | 2.30 |
|  |  | Total |  |  | 93.87 |

**CCEFP019045035** Cond CONAIRE JG EXTRAFLEX MB-19 mm circular D=450 mm y 0,6 mm de espesor 35 pct fig simple pared helic
Precio: 100.51
Fabricación y suministro de conductos CONAIRE JG EXTRAFLEX MB de geometría circular, tipo simple pared helicoidal de acero galvanizado en caliente, calidad del acero DX51D+Z250/275, de 450 mm de diámetro y 0,6 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P009 | ml | TUBO HELICOIDAL GALVA ST EXTRAFLEX MB-19x3000 CONAIRE D=450 | 0.333 | 232.14 | 77.30 |
| 3MCO920P009 | u | CODO GALVA 90º SEGMENTADO ST EXTRAFLEX MB-19 CONAIRE D=450 | 0.042 | 133.21 | 5.59 |
| 3MCO420P009 | u | CODO GALVA 45º SEGMENTADO ST EXTRAFLEX MB-19 CONAIRE D=450 | 0.1 | 83.59 | 8.36 |
| 3MTS920P009 | u | TE SIMPLE GALVA 90º SEGMENTADA ST EXTRAFLEX MB-19 CONAIRE D=450 | 0.022 | 121.7 | 2.68 |
| 3MRC20P033 | u | REDUCCION CONCENTRICA GALVA SEGMENTADO ST EXTRAFLEX MB-19 CONAIRE D=500/450 | 0.031 | 108.51 | 3.36 |
| CMEL009 | u | MANGUITO UNION GALVA SEGMENTADO JG VENT CONAIRE d=450 | 0.155 | 20.75 | 3.22 |
|  |  | Total |  |  | 100.51 |

**CCEFP019045045** Cond CONAIRE JG EXTRAFLEX MB-19 mm circular D=450 mm y 0,6 mm de espesor 45 pct fig simple pared helic
Precio: 107.04
Fabricación y suministro de conductos CONAIRE JG EXTRAFLEX MB de geometría circular, tipo simple pared helicoidal de acero galvanizado en caliente, calidad del acero DX51D+Z250/275, de 450 mm de diámetro y 0,6 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P009 | ml | TUBO HELICOIDAL GALVA ST EXTRAFLEX MB-19x3000 CONAIRE D=450 | 0.333 | 232.14 | 77.30 |
| 3MCO920P009 | u | CODO GALVA 90º SEGMENTADO ST EXTRAFLEX MB-19 CONAIRE D=450 | 0.054 | 133.21 | 7.19 |
| 3MCO420P009 | u | CODO GALVA 45º SEGMENTADO ST EXTRAFLEX MB-19 CONAIRE D=450 | 0.129 | 83.59 | 10.78 |
| 3MTS920P009 | u | TE SIMPLE GALVA 90º SEGMENTADA ST EXTRAFLEX MB-19 CONAIRE D=450 | 0.028 | 121.7 | 3.41 |
| 3MRC20P033 | u | REDUCCION CONCENTRICA GALVA SEGMENTADO ST EXTRAFLEX MB-19 CONAIRE D=500/450 | 0.039 | 108.51 | 4.23 |
| CMEL009 | u | MANGUITO UNION GALVA SEGMENTADO JG VENT CONAIRE d=450 | 0.199 | 20.75 | 4.13 |
|  |  | Total |  |  | 107.04 |

**CCEFP019045055** Cond CONAIRE JG EXTRAFLEX MB-19 mm circular D=450 mm y 0,6 mm de espesor 55 pct fig simple pared helic
Precio: 113.74
Fabricación y suministro de conductos CONAIRE JG EXTRAFLEX MB de geometría circular, tipo simple pared helicoidal de acero galvanizado en caliente, calidad del acero DX51D+Z250/275, de 450 mm de diámetro y 0,6 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P009 | ml | TUBO HELICOIDAL GALVA ST EXTRAFLEX MB-19x3000 CONAIRE D=450 | 0.333 | 232.14 | 77.30 |
| 3MCO920P009 | u | CODO GALVA 90º SEGMENTADO ST EXTRAFLEX MB-19 CONAIRE D=450 | 0.066 | 133.21 | 8.79 |
| 3MCO420P009 | u | CODO GALVA 45º SEGMENTADO ST EXTRAFLEX MB-19 CONAIRE D=450 | 0.157 | 83.59 | 13.12 |
| 3MTS920P009 | u | TE SIMPLE GALVA 90º SEGMENTADA ST EXTRAFLEX MB-19 CONAIRE D=450 | 0.035 | 121.7 | 4.26 |
| 3MRC20P033 | u | REDUCCION CONCENTRICA GALVA SEGMENTADO ST EXTRAFLEX MB-19 CONAIRE D=500/450 | 0.048 | 108.51 | 5.21 |
| CMEL009 | u | MANGUITO UNION GALVA SEGMENTADO JG VENT CONAIRE d=450 | 0.244 | 20.75 | 5.06 |
|  |  | Total |  |  | 113.74 |

###### XTRFLXP19500 EXTRAFLEX MB-19 D=500 mm

**CCEFP019050015** Cond CONAIRE JG EXTRAFLEX MB-19 mm circular D=500 mm y 0,7 mm de espesor 15 pct fig simple pared helic
Precio: 103.56
Fabricación y suministro de conductos CONAIRE JG EXTRAFLEX MB de geometría circular, tipo simple pared helicoidal de acero galvanizado en caliente, calidad del acero DX51D+Z250/275, de 500 mm de diámetro y 0,7 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P010 | ml | TUBO HELICOIDAL GALVA ST EXTRAFLEX MB-19x3000 CONAIRE D=500 | 0.333 | 274.56 | 91.43 |
| 3MCO920P010 | u | CODO GALVA 90º SEGMENTADO ST EXTRAFLEX MB-19 CONAIRE D=500 | 0.018 | 171.24 | 3.08 |
| 3MCO420P010 | u | CODO GALVA 45º SEGMENTADO ST EXTRAFLEX MB-19 CONAIRE D=500 | 0.043 | 100.56 | 4.32 |
| 3MTS920P010 | u | TE SIMPLE GALVA 90º SEGMENTADA ST EXTRAFLEX MB-19 CONAIRE D=500 | 0.009 | 161.11 | 1.45 |
| 3MRC20P040 | u | REDUCCION CONCENTRICA GALVA SEGMENTADO ST EXTRAFLEX MB-19 CONAIRE D=560/500 | 0.013 | 134.44 | 1.75 |
| CMEL010 | u | MANGUITO UNION GALVA SEGMENTADO JG VENT CONAIRE d=500 | 0.066 | 23.22 | 1.53 |
|  |  | Total |  |  | 103.56 |

**CCEFP019050025** Cond CONAIRE JG EXTRAFLEX MB-19 mm circular D=500 mm y 0,7 mm de espesor 25 pct fig simple pared helic
Precio: 111.83
Fabricación y suministro de conductos CONAIRE JG EXTRAFLEX MB de geometría circular, tipo simple pared helicoidal de acero galvanizado en caliente, calidad del acero DX51D+Z250/275, de 500 mm de diámetro y 0,7 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P010 | ml | TUBO HELICOIDAL GALVA ST EXTRAFLEX MB-19x3000 CONAIRE D=500 | 0.333 | 274.56 | 91.43 |
| 3MCO920P010 | u | CODO GALVA 90º SEGMENTADO ST EXTRAFLEX MB-19 CONAIRE D=500 | 0.03 | 171.24 | 5.14 |
| 3MCO420P010 | u | CODO GALVA 45º SEGMENTADO ST EXTRAFLEX MB-19 CONAIRE D=500 | 0.071 | 100.56 | 7.14 |
| 3MTS920P010 | u | TE SIMPLE GALVA 90º SEGMENTADA ST EXTRAFLEX MB-19 CONAIRE D=500 | 0.016 | 161.11 | 2.58 |
| 3MRC20P040 | u | REDUCCION CONCENTRICA GALVA SEGMENTADO ST EXTRAFLEX MB-19 CONAIRE D=560/500 | 0.022 | 134.44 | 2.96 |
| CMEL010 | u | MANGUITO UNION GALVA SEGMENTADO JG VENT CONAIRE d=500 | 0.111 | 23.22 | 2.58 |
|  |  | Total |  |  | 111.83 |

**CCEFP019050035** Cond CONAIRE JG EXTRAFLEX MB-19 mm circular D=500 mm y 0,7 mm de espesor 35 pct fig simple pared helic
Precio: 119.99
Fabricación y suministro de conductos CONAIRE JG EXTRAFLEX MB de geometría circular, tipo simple pared helicoidal de acero galvanizado en caliente, calidad del acero DX51D+Z250/275, de 500 mm de diámetro y 0,7 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P010 | ml | TUBO HELICOIDAL GALVA ST EXTRAFLEX MB-19x3000 CONAIRE D=500 | 0.333 | 274.56 | 91.43 |
| 3MCO920P010 | u | CODO GALVA 90º SEGMENTADO ST EXTRAFLEX MB-19 CONAIRE D=500 | 0.042 | 171.24 | 7.19 |
| 3MCO420P010 | u | CODO GALVA 45º SEGMENTADO ST EXTRAFLEX MB-19 CONAIRE D=500 | 0.1 | 100.56 | 10.06 |
| 3MTS920P010 | u | TE SIMPLE GALVA 90º SEGMENTADA ST EXTRAFLEX MB-19 CONAIRE D=500 | 0.022 | 161.11 | 3.54 |
| 3MRC20P040 | u | REDUCCION CONCENTRICA GALVA SEGMENTADO ST EXTRAFLEX MB-19 CONAIRE D=560/500 | 0.031 | 134.44 | 4.17 |
| CMEL010 | u | MANGUITO UNION GALVA SEGMENTADO JG VENT CONAIRE d=500 | 0.155 | 23.22 | 3.60 |
|  |  | Total |  |  | 119.99 |

**CCEFP019050045** Cond CONAIRE JG EXTRAFLEX MB-19 mm circular D=500 mm y 0,7 mm de espesor 45 pct fig simple pared helic
Precio: 128.02
Fabricación y suministro de conductos CONAIRE JG EXTRAFLEX MB de geometría circular, tipo simple pared helicoidal de acero galvanizado en caliente, calidad del acero DX51D+Z250/275, de 500 mm de diámetro y 0,7 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P010 | ml | TUBO HELICOIDAL GALVA ST EXTRAFLEX MB-19x3000 CONAIRE D=500 | 0.333 | 274.56 | 91.43 |
| 3MCO920P010 | u | CODO GALVA 90º SEGMENTADO ST EXTRAFLEX MB-19 CONAIRE D=500 | 0.054 | 171.24 | 9.25 |
| 3MCO420P010 | u | CODO GALVA 45º SEGMENTADO ST EXTRAFLEX MB-19 CONAIRE D=500 | 0.129 | 100.56 | 12.97 |
| 3MTS920P010 | u | TE SIMPLE GALVA 90º SEGMENTADA ST EXTRAFLEX MB-19 CONAIRE D=500 | 0.028 | 161.11 | 4.51 |
| 3MRC20P040 | u | REDUCCION CONCENTRICA GALVA SEGMENTADO ST EXTRAFLEX MB-19 CONAIRE D=560/500 | 0.039 | 134.44 | 5.24 |
| CMEL010 | u | MANGUITO UNION GALVA SEGMENTADO JG VENT CONAIRE d=500 | 0.199 | 23.22 | 4.62 |
|  |  | Total |  |  | 128.02 |

**CCEFP019050055** Cond CONAIRE JG EXTRAFLEX MB-19 mm circular D=500 mm y 0,7 mm de espesor 55 pct fig simple pared helic
Precio: 136.28
Fabricación y suministro de conductos CONAIRE JG EXTRAFLEX MB de geometría circular, tipo simple pared helicoidal de acero galvanizado en caliente, calidad del acero DX51D+Z250/275, de 500 mm de diámetro y 0,7 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P010 | ml | TUBO HELICOIDAL GALVA ST EXTRAFLEX MB-19x3000 CONAIRE D=500 | 0.333 | 274.56 | 91.43 |
| 3MCO920P010 | u | CODO GALVA 90º SEGMENTADO ST EXTRAFLEX MB-19 CONAIRE D=500 | 0.066 | 171.24 | 11.30 |
| 3MCO420P010 | u | CODO GALVA 45º SEGMENTADO ST EXTRAFLEX MB-19 CONAIRE D=500 | 0.157 | 100.56 | 15.79 |
| 3MTS920P010 | u | TE SIMPLE GALVA 90º SEGMENTADA ST EXTRAFLEX MB-19 CONAIRE D=500 | 0.035 | 161.11 | 5.64 |
| 3MRC20P040 | u | REDUCCION CONCENTRICA GALVA SEGMENTADO ST EXTRAFLEX MB-19 CONAIRE D=560/500 | 0.048 | 134.44 | 6.45 |
| CMEL010 | u | MANGUITO UNION GALVA SEGMENTADO JG VENT CONAIRE d=500 | 0.244 | 23.22 | 5.67 |
|  |  | Total |  |  | 136.28 |

###### XTRFLXP19560 EXTRAFLEX MB-19 D=560 mm

**CCEFP019056015** Cond CONAIRE JG EXTRAFLEX MB-19 mm circular D=560 mm y 0,7 mm de espesor 15 pct fig simple pared helic
Precio: 115.8
Fabricación y suministro de conductos CONAIRE JG EXTRAFLEX MB de geometría circular, tipo simple pared helicoidal de acero galvanizado en caliente, calidad del acero DX51D+Z250/275, de 560 mm de diámetro y 0,7 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P011 | ml | TUBO HELICOIDAL GALVA ST EXTRAFLEX MB-19x3000 CONAIRE D=560 | 0.333 | 306.07 | 101.92 |
| 3MCO920P011 | u | CODO GALVA 90º SEGMENTADO ST EXTRAFLEX MB-19 CONAIRE D=560 | 0.018 | 199.86 | 3.60 |
| 3MCO420P011 | u | CODO GALVA 45º SEGMENTADO ST EXTRAFLEX MB-19 CONAIRE D=560 | 0.043 | 119.17 | 5.12 |
| 3MTS920P011 | u | TE SIMPLE GALVA 90º SEGMENTADA ST EXTRAFLEX MB-19 CONAIRE D=560 | 0.009 | 191.66 | 1.72 |
| 3MRC20P048 | u | REDUCCION CONCENTRICA GALVA SEGMENTADO ST EXTRAFLEX MB-19 CONAIRE D=600/560 | 0.013 | 147.29 | 1.91 |
| CMEL010 | u | MANGUITO UNION GALVA SEGMENTADO JG VENT CONAIRE d=500 | 0.066 | 23.22 | 1.53 |
|  |  | Total |  |  | 115.8 |

**CCEFP019056025** Cond CONAIRE JG EXTRAFLEX MB-19 mm circular D=560 mm y 0,7 mm de espesor 25 pct fig simple pared helic
Precio: 115.8
Fabricación y suministro de conductos CONAIRE JG EXTRAFLEX MB de geometría circular, tipo simple pared helicoidal de acero galvanizado en caliente, calidad del acero DX51D+Z250/275, de 560 mm de diámetro y 0,7 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P011 | ml | TUBO HELICOIDAL GALVA ST EXTRAFLEX MB-19x3000 CONAIRE D=560 | 0.333 | 306.07 | 101.92 |
| 3MCO920P011 | u | CODO GALVA 90º SEGMENTADO ST EXTRAFLEX MB-19 CONAIRE D=560 | 0.018 | 199.86 | 3.60 |
| 3MCO420P011 | u | CODO GALVA 45º SEGMENTADO ST EXTRAFLEX MB-19 CONAIRE D=560 | 0.043 | 119.17 | 5.12 |
| 3MTS920P011 | u | TE SIMPLE GALVA 90º SEGMENTADA ST EXTRAFLEX MB-19 CONAIRE D=560 | 0.009 | 191.66 | 1.72 |
| 3MRC20P048 | u | REDUCCION CONCENTRICA GALVA SEGMENTADO ST EXTRAFLEX MB-19 CONAIRE D=600/560 | 0.013 | 147.29 | 1.91 |
| CMEL010 | u | MANGUITO UNION GALVA SEGMENTADO JG VENT CONAIRE d=500 | 0.066 | 23.22 | 1.53 |
|  |  | Total |  |  | 115.8 |

**CCEFP019056035** Cond CONAIRE JG EXTRAFLEX MB-19 mm circular D=560 mm y 0,7 mm de espesor 35 pct fig simple pared helic
Precio: 115.8
Fabricación y suministro de conductos CONAIRE JG EXTRAFLEX MB de geometría circular, tipo simple pared helicoidal de acero galvanizado en caliente, calidad del acero DX51D+Z250/275, de 560 mm de diámetro y 0,7 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P011 | ml | TUBO HELICOIDAL GALVA ST EXTRAFLEX MB-19x3000 CONAIRE D=560 | 0.333 | 306.07 | 101.92 |
| 3MCO920P011 | u | CODO GALVA 90º SEGMENTADO ST EXTRAFLEX MB-19 CONAIRE D=560 | 0.018 | 199.86 | 3.60 |
| 3MCO420P011 | u | CODO GALVA 45º SEGMENTADO ST EXTRAFLEX MB-19 CONAIRE D=560 | 0.043 | 119.17 | 5.12 |
| 3MTS920P011 | u | TE SIMPLE GALVA 90º SEGMENTADA ST EXTRAFLEX MB-19 CONAIRE D=560 | 0.009 | 191.66 | 1.72 |
| 3MRC20P048 | u | REDUCCION CONCENTRICA GALVA SEGMENTADO ST EXTRAFLEX MB-19 CONAIRE D=600/560 | 0.013 | 147.29 | 1.91 |
| CMEL010 | u | MANGUITO UNION GALVA SEGMENTADO JG VENT CONAIRE d=500 | 0.066 | 23.22 | 1.53 |
|  |  | Total |  |  | 115.8 |

**CCEFP019056045** Cond CONAIRE JG EXTRAFLEX MB-19 mm circular D=560 mm y 0,7 mm de espesor 45 pct fig simple pared helic
Precio: 115.8
Fabricación y suministro de conductos CONAIRE JG EXTRAFLEX MB de geometría circular, tipo simple pared helicoidal de acero galvanizado en caliente, calidad del acero DX51D+Z250/275, de 560 mm de diámetro y 0,7 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P011 | ml | TUBO HELICOIDAL GALVA ST EXTRAFLEX MB-19x3000 CONAIRE D=560 | 0.333 | 306.07 | 101.92 |
| 3MCO920P011 | u | CODO GALVA 90º SEGMENTADO ST EXTRAFLEX MB-19 CONAIRE D=560 | 0.018 | 199.86 | 3.60 |
| 3MCO420P011 | u | CODO GALVA 45º SEGMENTADO ST EXTRAFLEX MB-19 CONAIRE D=560 | 0.043 | 119.17 | 5.12 |
| 3MTS920P011 | u | TE SIMPLE GALVA 90º SEGMENTADA ST EXTRAFLEX MB-19 CONAIRE D=560 | 0.009 | 191.66 | 1.72 |
| 3MRC20P048 | u | REDUCCION CONCENTRICA GALVA SEGMENTADO ST EXTRAFLEX MB-19 CONAIRE D=600/560 | 0.013 | 147.29 | 1.91 |
| CMEL010 | u | MANGUITO UNION GALVA SEGMENTADO JG VENT CONAIRE d=500 | 0.066 | 23.22 | 1.53 |
|  |  | Total |  |  | 115.8 |

**CCEFP019056055** Cond CONAIRE JG EXTRAFLEX MB-19 mm circular D=560 mm y 0,7 mm de espesor 55 pct fig simple pared helic
Precio: 115.8
Fabricación y suministro de conductos CONAIRE JG EXTRAFLEX MB de geometría circular, tipo simple pared helicoidal de acero galvanizado en caliente, calidad del acero DX51D+Z250/275, de 560 mm de diámetro y 0,7 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P011 | ml | TUBO HELICOIDAL GALVA ST EXTRAFLEX MB-19x3000 CONAIRE D=560 | 0.333 | 306.07 | 101.92 |
| 3MCO920P011 | u | CODO GALVA 90º SEGMENTADO ST EXTRAFLEX MB-19 CONAIRE D=560 | 0.018 | 199.86 | 3.60 |
| 3MCO420P011 | u | CODO GALVA 45º SEGMENTADO ST EXTRAFLEX MB-19 CONAIRE D=560 | 0.043 | 119.17 | 5.12 |
| 3MTS920P011 | u | TE SIMPLE GALVA 90º SEGMENTADA ST EXTRAFLEX MB-19 CONAIRE D=560 | 0.009 | 191.66 | 1.72 |
| 3MRC20P048 | u | REDUCCION CONCENTRICA GALVA SEGMENTADO ST EXTRAFLEX MB-19 CONAIRE D=600/560 | 0.013 | 147.29 | 1.91 |
| CMEL010 | u | MANGUITO UNION GALVA SEGMENTADO JG VENT CONAIRE d=500 | 0.066 | 23.22 | 1.53 |
|  |  | Total |  |  | 115.8 |

###### XTRFLXP19600 EXTRAFLEX MB-19 D=600 mm

**CCEFP019060015** Cond CONAIRE JG EXTRAFLEX MB-19 mm circular D=600 mm y 0,7 mm de espesor 15 pct fig simple pared helic
Precio: 124.99
Fabricación y suministro de conductos CONAIRE JG EXTRAFLEX MB de geometría circular, tipo simple pared helicoidal de acero galvanizado en caliente, calidad del acero DX51D+Z250/275, de 600 mm de diámetro y 0,7 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P012 | ml | TUBO HELICOIDAL GALVA ST EXTRAFLEX MB-19x3000 CONAIRE D=600 | 0.333 | 326.73 | 108.80 |
| 3MCO920P012 | u | CODO GALVA 90º SEGMENTADO ST EXTRAFLEX MB-19 CONAIRE D=600 | 0.018 | 229.92 | 4.14 |
| 3MCO420P012 | u | CODO GALVA 45º SEGMENTADO ST EXTRAFLEX MB-19 CONAIRE D=600 | 0.043 | 141.04 | 6.06 |
| 3MTS920P012 | u | TE SIMPLE GALVA 90º SEGMENTADA ST EXTRAFLEX MB-19 CONAIRE D=600 | 0.009 | 216.16 | 1.95 |
| 3MRC20P056 | u | REDUCCION CONCENTRICA GALVA SEGMENTADO ST EXTRAFLEX MB-19 CONAIRE D=630/600 | 0.013 | 173.09 | 2.25 |
| CMEL012 | u | MANGUITO UNION GALVA SEGMENTADO JG VENT CONAIRE d=600 | 0.066 | 27.05 | 1.79 |
|  |  | Total |  |  | 124.99 |

**CCEFP019060025** Cond CONAIRE JG EXTRAFLEX MB-19 mm circular D=600 mm y 0,7 mm de espesor 25 pct fig simple pared helic
Precio: 124.99
Fabricación y suministro de conductos CONAIRE JG EXTRAFLEX MB de geometría circular, tipo simple pared helicoidal de acero galvanizado en caliente, calidad del acero DX51D+Z250/275, de 600 mm de diámetro y 0,7 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P012 | ml | TUBO HELICOIDAL GALVA ST EXTRAFLEX MB-19x3000 CONAIRE D=600 | 0.333 | 326.73 | 108.80 |
| 3MCO920P012 | u | CODO GALVA 90º SEGMENTADO ST EXTRAFLEX MB-19 CONAIRE D=600 | 0.018 | 229.92 | 4.14 |
| 3MCO420P012 | u | CODO GALVA 45º SEGMENTADO ST EXTRAFLEX MB-19 CONAIRE D=600 | 0.043 | 141.04 | 6.06 |
| 3MTS920P012 | u | TE SIMPLE GALVA 90º SEGMENTADA ST EXTRAFLEX MB-19 CONAIRE D=600 | 0.009 | 216.16 | 1.95 |
| 3MRC20P056 | u | REDUCCION CONCENTRICA GALVA SEGMENTADO ST EXTRAFLEX MB-19 CONAIRE D=630/600 | 0.013 | 173.09 | 2.25 |
| CMEL012 | u | MANGUITO UNION GALVA SEGMENTADO JG VENT CONAIRE d=600 | 0.066 | 27.05 | 1.79 |
|  |  | Total |  |  | 124.99 |

**CCEFP019060035** Cond CONAIRE JG EXTRAFLEX MB-19 mm circular D=600 mm y 0,7 mm de espesor 35 pct fig simple pared helic
Precio: 124.99
Fabricación y suministro de conductos CONAIRE JG EXTRAFLEX MB de geometría circular, tipo simple pared helicoidal de acero galvanizado en caliente, calidad del acero DX51D+Z250/275, de 600 mm de diámetro y 0,7 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P012 | ml | TUBO HELICOIDAL GALVA ST EXTRAFLEX MB-19x3000 CONAIRE D=600 | 0.333 | 326.73 | 108.80 |
| 3MCO920P012 | u | CODO GALVA 90º SEGMENTADO ST EXTRAFLEX MB-19 CONAIRE D=600 | 0.018 | 229.92 | 4.14 |
| 3MCO420P012 | u | CODO GALVA 45º SEGMENTADO ST EXTRAFLEX MB-19 CONAIRE D=600 | 0.043 | 141.04 | 6.06 |
| 3MTS920P012 | u | TE SIMPLE GALVA 90º SEGMENTADA ST EXTRAFLEX MB-19 CONAIRE D=600 | 0.009 | 216.16 | 1.95 |
| 3MRC20P056 | u | REDUCCION CONCENTRICA GALVA SEGMENTADO ST EXTRAFLEX MB-19 CONAIRE D=630/600 | 0.013 | 173.09 | 2.25 |
| CMEL012 | u | MANGUITO UNION GALVA SEGMENTADO JG VENT CONAIRE d=600 | 0.066 | 27.05 | 1.79 |
|  |  | Total |  |  | 124.99 |

**CCEFP019060045** Cond CONAIRE JG EXTRAFLEX MB-19 mm circular D=600 mm y 0,7 mm de espesor 45 pct fig simple pared helic
Precio: 124.99
Fabricación y suministro de conductos CONAIRE JG EXTRAFLEX MB de geometría circular, tipo simple pared helicoidal de acero galvanizado en caliente, calidad del acero DX51D+Z250/275, de 600 mm de diámetro y 0,7 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P012 | ml | TUBO HELICOIDAL GALVA ST EXTRAFLEX MB-19x3000 CONAIRE D=600 | 0.333 | 326.73 | 108.80 |
| 3MCO920P012 | u | CODO GALVA 90º SEGMENTADO ST EXTRAFLEX MB-19 CONAIRE D=600 | 0.018 | 229.92 | 4.14 |
| 3MCO420P012 | u | CODO GALVA 45º SEGMENTADO ST EXTRAFLEX MB-19 CONAIRE D=600 | 0.043 | 141.04 | 6.06 |
| 3MTS920P012 | u | TE SIMPLE GALVA 90º SEGMENTADA ST EXTRAFLEX MB-19 CONAIRE D=600 | 0.009 | 216.16 | 1.95 |
| 3MRC20P056 | u | REDUCCION CONCENTRICA GALVA SEGMENTADO ST EXTRAFLEX MB-19 CONAIRE D=630/600 | 0.013 | 173.09 | 2.25 |
| CMEL012 | u | MANGUITO UNION GALVA SEGMENTADO JG VENT CONAIRE d=600 | 0.066 | 27.05 | 1.79 |
|  |  | Total |  |  | 124.99 |

**CCEFP019060055** Cond CONAIRE JG EXTRAFLEX MB-19 mm circular D=600 mm y 0,7 mm de espesor 55 pct fig simple pared helic
Precio: 124.99
Fabricación y suministro de conductos CONAIRE JG EXTRAFLEX MB de geometría circular, tipo simple pared helicoidal de acero galvanizado en caliente, calidad del acero DX51D+Z250/275, de 600 mm de diámetro y 0,7 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P012 | ml | TUBO HELICOIDAL GALVA ST EXTRAFLEX MB-19x3000 CONAIRE D=600 | 0.333 | 326.73 | 108.80 |
| 3MCO920P012 | u | CODO GALVA 90º SEGMENTADO ST EXTRAFLEX MB-19 CONAIRE D=600 | 0.018 | 229.92 | 4.14 |
| 3MCO420P012 | u | CODO GALVA 45º SEGMENTADO ST EXTRAFLEX MB-19 CONAIRE D=600 | 0.043 | 141.04 | 6.06 |
| 3MTS920P012 | u | TE SIMPLE GALVA 90º SEGMENTADA ST EXTRAFLEX MB-19 CONAIRE D=600 | 0.009 | 216.16 | 1.95 |
| 3MRC20P056 | u | REDUCCION CONCENTRICA GALVA SEGMENTADO ST EXTRAFLEX MB-19 CONAIRE D=630/600 | 0.013 | 173.09 | 2.25 |
| CMEL012 | u | MANGUITO UNION GALVA SEGMENTADO JG VENT CONAIRE d=600 | 0.066 | 27.05 | 1.79 |
|  |  | Total |  |  | 124.99 |

###### XTRFLXP19630 EXTRAFLEX MB-19 D=630 mm

**CCEFP019063015** Cond CONAIRE JG EXTRAFLEX MB-19 mm circular D=630 mm y 0,7 mm de espesor 15 pct fig simple pared helic
Precio: 133.39
Fabricación y suministro de conductos CONAIRE JG EXTRAFLEX MB de geometría circular, tipo simple pared helicoidal de acero galvanizado en caliente, calidad del acero DX51D+Z250/275, de 630 mm de diámetro y 0,7 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P013 | ml | TUBO HELICOIDAL GALVA ST EXTRAFLEX MB-19x3000 CONAIRE D=630 | 0.333 | 347.8 | 115.82 |
| 3MCO920P013 | u | CODO GALVA 90º SEGMENTADO ST EXTRAFLEX MB-19 CONAIRE D=630 | 0.018 | 248.25 | 4.47 |
| 3MCO420P013 | u | CODO GALVA 45º SEGMENTADO ST EXTRAFLEX MB-19 CONAIRE D=630 | 0.043 | 151.69 | 6.52 |
| 3MTS920P013 | u | TE SIMPLE GALVA 90º SEGMENTADA ST EXTRAFLEX MB-19 CONAIRE D=630 | 0.009 | 233.34 | 2.10 |
| 3MRC20P065 | u | REDUCCION CONCENTRICA GALVA SEGMENTADO ST EXTRAFLEX MB-19 CONAIRE D=710/630 | 0.013 | 196.73 | 2.56 |
| CMEL013 | u | MANGUITO UNION GALVA SEGMENTADO JG VENT CONAIRE d=630 | 0.066 | 29.11 | 1.92 |
|  |  | Total |  |  | 133.39 |

**CCEFP019063025** Cond CONAIRE JG EXTRAFLEX MB-19 mm circular D=630 mm y 0,7 mm de espesor 25 pct fig simple pared helic
Precio: 134.7
Fabricación y suministro de conductos CONAIRE JG EXTRAFLEX MB de geometría circular, tipo simple pared helicoidal de acero galvanizado en caliente, calidad del acero DX51D+Z250/275, de 630 mm de diámetro y 0,7 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P013 | ml | TUBO HELICOIDAL GALVA ST EXTRAFLEX MB-19x3000 CONAIRE D=630 | 0.333 | 347.8 | 115.82 |
| 3MCO920P013 | u | CODO GALVA 90º SEGMENTADO ST EXTRAFLEX MB-19 CONAIRE D=630 | 0.018 | 248.25 | 4.47 |
| 3MCO420P013 | u | CODO GALVA 45º SEGMENTADO ST EXTRAFLEX MB-19 CONAIRE D=630 | 0.043 | 151.69 | 6.52 |
| 3MTS920P013 | u | TE SIMPLE GALVA 90º SEGMENTADA ST EXTRAFLEX MB-19 CONAIRE D=630 | 0.009 | 233.34 | 2.10 |
| 3MRC20P065 | u | REDUCCION CONCENTRICA GALVA SEGMENTADO ST EXTRAFLEX MB-19 CONAIRE D=710/630 | 0.013 | 196.73 | 2.56 |
| CMEL013 | u | MANGUITO UNION GALVA SEGMENTADO JG VENT CONAIRE d=630 | 0.111 | 29.11 | 3.23 |
|  |  | Total |  |  | 134.7 |

**CCEFP019063035** Cond CONAIRE JG EXTRAFLEX MB-19 mm circular D=630 mm y 0,7 mm de espesor 35 pct fig simple pared helic
Precio: 135.98
Fabricación y suministro de conductos CONAIRE JG EXTRAFLEX MB de geometría circular, tipo simple pared helicoidal de acero galvanizado en caliente, calidad del acero DX51D+Z250/275, de 630 mm de diámetro y 0,7 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P013 | ml | TUBO HELICOIDAL GALVA ST EXTRAFLEX MB-19x3000 CONAIRE D=630 | 0.333 | 347.8 | 115.82 |
| 3MCO920P013 | u | CODO GALVA 90º SEGMENTADO ST EXTRAFLEX MB-19 CONAIRE D=630 | 0.018 | 248.25 | 4.47 |
| 3MCO420P013 | u | CODO GALVA 45º SEGMENTADO ST EXTRAFLEX MB-19 CONAIRE D=630 | 0.043 | 151.69 | 6.52 |
| 3MTS920P013 | u | TE SIMPLE GALVA 90º SEGMENTADA ST EXTRAFLEX MB-19 CONAIRE D=630 | 0.009 | 233.34 | 2.10 |
| 3MRC20P065 | u | REDUCCION CONCENTRICA GALVA SEGMENTADO ST EXTRAFLEX MB-19 CONAIRE D=710/630 | 0.013 | 196.73 | 2.56 |
| CMEL013 | u | MANGUITO UNION GALVA SEGMENTADO JG VENT CONAIRE d=630 | 0.155 | 29.11 | 4.51 |
|  |  | Total |  |  | 135.98 |

**CCEFP019063045** Cond CONAIRE JG EXTRAFLEX MB-19 mm circular D=630 mm y 0,7 mm de espesor 45 pct fig simple pared helic
Precio: 137.26
Fabricación y suministro de conductos CONAIRE JG EXTRAFLEX MB de geometría circular, tipo simple pared helicoidal de acero galvanizado en caliente, calidad del acero DX51D+Z250/275, de 630 mm de diámetro y 0,7 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P013 | ml | TUBO HELICOIDAL GALVA ST EXTRAFLEX MB-19x3000 CONAIRE D=630 | 0.333 | 347.8 | 115.82 |
| 3MCO920P013 | u | CODO GALVA 90º SEGMENTADO ST EXTRAFLEX MB-19 CONAIRE D=630 | 0.018 | 248.25 | 4.47 |
| 3MCO420P013 | u | CODO GALVA 45º SEGMENTADO ST EXTRAFLEX MB-19 CONAIRE D=630 | 0.043 | 151.69 | 6.52 |
| 3MTS920P013 | u | TE SIMPLE GALVA 90º SEGMENTADA ST EXTRAFLEX MB-19 CONAIRE D=630 | 0.009 | 233.34 | 2.10 |
| 3MRC20P065 | u | REDUCCION CONCENTRICA GALVA SEGMENTADO ST EXTRAFLEX MB-19 CONAIRE D=710/630 | 0.013 | 196.73 | 2.56 |
| CMEL013 | u | MANGUITO UNION GALVA SEGMENTADO JG VENT CONAIRE d=630 | 0.199 | 29.11 | 5.79 |
|  |  | Total |  |  | 137.26 |

**CCEFP019063055** Cond CONAIRE JG EXTRAFLEX MB-19 mm circular D=630 mm y 0,7 mm de espesor 55 pct fig simple pared helic
Precio: 138.57
Fabricación y suministro de conductos CONAIRE JG EXTRAFLEX MB de geometría circular, tipo simple pared helicoidal de acero galvanizado en caliente, calidad del acero DX51D+Z250/275, de 630 mm de diámetro y 0,7 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P013 | ml | TUBO HELICOIDAL GALVA ST EXTRAFLEX MB-19x3000 CONAIRE D=630 | 0.333 | 347.8 | 115.82 |
| 3MCO920P013 | u | CODO GALVA 90º SEGMENTADO ST EXTRAFLEX MB-19 CONAIRE D=630 | 0.018 | 248.25 | 4.47 |
| 3MCO420P013 | u | CODO GALVA 45º SEGMENTADO ST EXTRAFLEX MB-19 CONAIRE D=630 | 0.043 | 151.69 | 6.52 |
| 3MTS920P013 | u | TE SIMPLE GALVA 90º SEGMENTADA ST EXTRAFLEX MB-19 CONAIRE D=630 | 0.009 | 233.34 | 2.10 |
| 3MRC20P065 | u | REDUCCION CONCENTRICA GALVA SEGMENTADO ST EXTRAFLEX MB-19 CONAIRE D=710/630 | 0.013 | 196.73 | 2.56 |
| CMEL013 | u | MANGUITO UNION GALVA SEGMENTADO JG VENT CONAIRE d=630 | 0.244 | 29.11 | 7.10 |
|  |  | Total |  |  | 138.57 |

###### XTRFLXP19710 EXTRAFLEX MB-19 D=710 mm

**CCEFP019071015** Cond CONAIRE JG EXTRAFLEX MB-19 mm circular D=710 mm y 0,8 mm de espesor 15 pct fig simple pared helic
Precio: 151.65
Fabricación y suministro de conductos CONAIRE JG EXTRAFLEX MB de geometría circular, tipo simple pared helicoidal de acero galvanizado en caliente, calidad del acero DX51D+Z250/275, de 710 mm de diámetro y 0,8 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P014 | ml | TUBO HELICOIDAL GALVA ST EXTRAFLEX MB-19x3000 CONAIRE D=710 | 0.333 | 390.47 | 130.03 |
| 3MCO920P014 | u | CODO GALVA 90º SEGMENTADO ST EXTRAFLEX MB-19 CONAIRE D=710 | 0.018 | 312.16 | 5.62 |
| 3MCO420P014 | u | CODO GALVA 45º SEGMENTADO ST EXTRAFLEX MB-19 CONAIRE D=710 | 0.043 | 186.67 | 8.03 |
| 3MTS920P014 | u | TE SIMPLE GALVA 90º SEGMENTADA ST EXTRAFLEX MB-19 CONAIRE D=710 | 0.009 | 292.73 | 2.63 |
| 3MRC20P074 | u | REDUCCION CONCENTRICA GALVA SEGMENTADO ST EXTRAFLEX MB-19 CONAIRE D=800/710 | 0.013 | 244.11 | 3.17 |
| CMEL014 | u | MANGUITO UNION GALVA SEGMENTADO JG VENT CONAIRE d=710 | 0.066 | 32.82 | 2.17 |
|  |  | Total |  |  | 151.65 |

**CCEFP019071025** Cond CONAIRE JG EXTRAFLEX MB-19 mm circular D=710 mm y 0,8 mm de espesor 25 pct fig simple pared helic
Precio: 153.12
Fabricación y suministro de conductos CONAIRE JG EXTRAFLEX MB de geometría circular, tipo simple pared helicoidal de acero galvanizado en caliente, calidad del acero DX51D+Z250/275, de 710 mm de diámetro y 0,8 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P014 | ml | TUBO HELICOIDAL GALVA ST EXTRAFLEX MB-19x3000 CONAIRE D=710 | 0.333 | 390.47 | 130.03 |
| 3MCO920P014 | u | CODO GALVA 90º SEGMENTADO ST EXTRAFLEX MB-19 CONAIRE D=710 | 0.018 | 312.16 | 5.62 |
| 3MCO420P014 | u | CODO GALVA 45º SEGMENTADO ST EXTRAFLEX MB-19 CONAIRE D=710 | 0.043 | 186.67 | 8.03 |
| 3MTS920P014 | u | TE SIMPLE GALVA 90º SEGMENTADA ST EXTRAFLEX MB-19 CONAIRE D=710 | 0.009 | 292.73 | 2.63 |
| 3MRC20P074 | u | REDUCCION CONCENTRICA GALVA SEGMENTADO ST EXTRAFLEX MB-19 CONAIRE D=800/710 | 0.013 | 244.11 | 3.17 |
| CMEL014 | u | MANGUITO UNION GALVA SEGMENTADO JG VENT CONAIRE d=710 | 0.111 | 32.82 | 3.64 |
|  |  | Total |  |  | 153.12 |

**CCEFP019071035** Cond CONAIRE JG EXTRAFLEX MB-19 mm circular D=710 mm y 0,8 mm de espesor 35 pct fig simple pared helic
Precio: 154.57
Fabricación y suministro de conductos CONAIRE JG EXTRAFLEX MB de geometría circular, tipo simple pared helicoidal de acero galvanizado en caliente, calidad del acero DX51D+Z250/275, de 710 mm de diámetro y 0,8 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P014 | ml | TUBO HELICOIDAL GALVA ST EXTRAFLEX MB-19x3000 CONAIRE D=710 | 0.333 | 390.47 | 130.03 |
| 3MCO920P014 | u | CODO GALVA 90º SEGMENTADO ST EXTRAFLEX MB-19 CONAIRE D=710 | 0.018 | 312.16 | 5.62 |
| 3MCO420P014 | u | CODO GALVA 45º SEGMENTADO ST EXTRAFLEX MB-19 CONAIRE D=710 | 0.043 | 186.67 | 8.03 |
| 3MTS920P014 | u | TE SIMPLE GALVA 90º SEGMENTADA ST EXTRAFLEX MB-19 CONAIRE D=710 | 0.009 | 292.73 | 2.63 |
| 3MRC20P074 | u | REDUCCION CONCENTRICA GALVA SEGMENTADO ST EXTRAFLEX MB-19 CONAIRE D=800/710 | 0.013 | 244.11 | 3.17 |
| CMEL014 | u | MANGUITO UNION GALVA SEGMENTADO JG VENT CONAIRE d=710 | 0.155 | 32.82 | 5.09 |
|  |  | Total |  |  | 154.57 |

**CCEFP019071045** Cond CONAIRE JG EXTRAFLEX MB-19 mm circular D=710 mm y 0,8 mm de espesor 45 pct fig simple pared helic
Precio: 156.01
Fabricación y suministro de conductos CONAIRE JG EXTRAFLEX MB de geometría circular, tipo simple pared helicoidal de acero galvanizado en caliente, calidad del acero DX51D+Z250/275, de 710 mm de diámetro y 0,8 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P014 | ml | TUBO HELICOIDAL GALVA ST EXTRAFLEX MB-19x3000 CONAIRE D=710 | 0.333 | 390.47 | 130.03 |
| 3MCO920P014 | u | CODO GALVA 90º SEGMENTADO ST EXTRAFLEX MB-19 CONAIRE D=710 | 0.018 | 312.16 | 5.62 |
| 3MCO420P014 | u | CODO GALVA 45º SEGMENTADO ST EXTRAFLEX MB-19 CONAIRE D=710 | 0.043 | 186.67 | 8.03 |
| 3MTS920P014 | u | TE SIMPLE GALVA 90º SEGMENTADA ST EXTRAFLEX MB-19 CONAIRE D=710 | 0.009 | 292.73 | 2.63 |
| 3MRC20P074 | u | REDUCCION CONCENTRICA GALVA SEGMENTADO ST EXTRAFLEX MB-19 CONAIRE D=800/710 | 0.013 | 244.11 | 3.17 |
| CMEL014 | u | MANGUITO UNION GALVA SEGMENTADO JG VENT CONAIRE d=710 | 0.199 | 32.82 | 6.53 |
|  |  | Total |  |  | 156.01 |

**CCEFP019071055** Cond CONAIRE JG EXTRAFLEX MB-19 mm circular D=710 mm y 0,8 mm de espesor 55 pct fig simple pared helic
Precio: 157.49
Fabricación y suministro de conductos CONAIRE JG EXTRAFLEX MB de geometría circular, tipo simple pared helicoidal de acero galvanizado en caliente, calidad del acero DX51D+Z250/275, de 710 mm de diámetro y 0,8 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P014 | ml | TUBO HELICOIDAL GALVA ST EXTRAFLEX MB-19x3000 CONAIRE D=710 | 0.333 | 390.47 | 130.03 |
| 3MCO920P014 | u | CODO GALVA 90º SEGMENTADO ST EXTRAFLEX MB-19 CONAIRE D=710 | 0.018 | 312.16 | 5.62 |
| 3MCO420P014 | u | CODO GALVA 45º SEGMENTADO ST EXTRAFLEX MB-19 CONAIRE D=710 | 0.043 | 186.67 | 8.03 |
| 3MTS920P014 | u | TE SIMPLE GALVA 90º SEGMENTADA ST EXTRAFLEX MB-19 CONAIRE D=710 | 0.009 | 292.73 | 2.63 |
| 3MRC20P074 | u | REDUCCION CONCENTRICA GALVA SEGMENTADO ST EXTRAFLEX MB-19 CONAIRE D=800/710 | 0.013 | 244.11 | 3.17 |
| CMEL014 | u | MANGUITO UNION GALVA SEGMENTADO JG VENT CONAIRE d=710 | 0.244 | 32.82 | 8.01 |
|  |  | Total |  |  | 157.49 |

###### XTRFLXP19800 EXTRAFLEX MB-19 D=800 mm

**CCEFP019080015** Cond CONAIRE JG EXTRAFLEX MB-19 mm circular D=800 mm y 0,8 mm de espesor 15 pct fig simple pared helic
Precio: 185.4
Fabricación y suministro de conductos CONAIRE JG EXTRAFLEX MB de geometría circular, tipo simple pared helicoidal de acero galvanizado en caliente, calidad del acero DX51D+Z250/275, de 800 mm de diámetro y 0,8 mm de espesor según norma XP E 51- 620, incorpora en su cara exterior un aislamiento térmico de espuma elastómera de 19 mm de espesor de celda cerrada con protección anti microbiana MICROBAN® para un alto nivel de protección contra microbios, mohos y humedad, adesivada por una de sus caras, incluye parte proporcional estimada (15%) de accesorios circulares con sistema de unión por simple encaje fabricados con junta de goma encastadas en las bocas de conexión, que le confiere estanqueidad al aire CLASE D. Se suministra en tramos 1,50 m y 3 m. Incluye certificado de fabricación y estanquidad al aire del sistema.

| Código | Ud | Descripción | Rendimiento | Precio | Importe |
|---|---|---|---|---|---|
| 3MMR3020P015 | ml | TUBO HELICOIDAL GALVA ST EXTRAFLEX MB-19x3000 CONAIRE D=800 | 0.333 | 475.01 | 158.18 |
| 3MCO920P015 | u | CODO GALVA 90º SEGMENTADO ST EXTRAFLEX MB-19 CONAIRE D=800 | 0.018 | 427.2 | 7.69 |
| 3MCO420P015 | u | CODO GALVA 45º SEGMENTADO ST EXTRAFLEX MB-19 CONAIRE D=800 | 0.043 | 245.46 | 10.55 |
| 3MTS920P015 | u | TE SIMPLE GALVA 90º SEGMENTADA ST EXTRAFLEX MB-19 CONAIRE D=800 | 0.009 | 381.12 | 3.43 |
| 3MRC20P074 | u | REDUCCION CONCENTRICA GALVA SEGMENTADO ST EXTRAFLEX MB-19 CONAIRE D=800/710 | 0.013 | 244.11 | 3.17 |
| CMEL015 | u | MANGUITO UNION GALVA SEGMENTADO JG VENT CONAIRE d=800 | 0.066 | 36.06 | 2.38 |
|  |  | Total |  |  | 185.4 |

**CCEFP019080025** Cond CONAIRE JG EXTRAFLEX MB-19 mm circular D=800 mm y 0,8 mm de espesor 25 pct fig simple pared helic
Precio: 187.02
Fabricación y suministro de conductos CONAIRE JG EXTRAFLEX MB de geometría circular, tipo simple pared helicoidal de acero galvanizado en caliente, calidad del acero DX51D+Z250/275, de 800 mm de diámetro y 0,8 mm de espesor según norma XP E 51- 620, incorpora en su cara exterior un aislamiento térmico de espuma elastómera de 19 mm de espesor de celda cerrada con protección anti microbiana MICROBAN® para un alto nivel de protección contra microbios, mohos y humedad, adesivada por una de sus caras, incluye parte proporcional estimada (25%) de accesorios circulares con sistema de unión por simple encaje fabricados con junta de goma encastadas en las bocas de conexión, que le confiere estanqueidad al aire CLASE D. Se suministra en tramos 1,50 m y 3 m. Incluye certificado de fabricación y estanquidad al aire del sistema.

| Código | Ud | Descripción | Rendimiento | Precio | Importe |
|---|---|---|---|---|---|
| 3MMR3020P015 | ml | TUBO HELICOIDAL GALVA ST EXTRAFLEX MB-19x3000 CONAIRE D=800 | 0.333 | 475.01 | 158.18 |
| 3MCO920P015 | u | CODO GALVA 90º SEGMENTADO ST EXTRAFLEX MB-19 CONAIRE D=800 | 0.018 | 427.2 | 7.69 |
| 3MCO420P015 | u | CODO GALVA 45º SEGMENTADO ST EXTRAFLEX MB-19 CONAIRE D=800 | 0.043 | 245.46 | 10.55 |
| 3MTS920P015 | u | TE SIMPLE GALVA 90º SEGMENTADA ST EXTRAFLEX MB-19 CONAIRE D=800 | 0.009 | 381.12 | 3.43 |
| 3MRC20P074 | u | REDUCCION CONCENTRICA GALVA SEGMENTADO ST EXTRAFLEX MB-19 CONAIRE D=800/710 | 0.013 | 244.11 | 3.17 |
| CMEL015 | u | MANGUITO UNION GALVA SEGMENTADO JG VENT CONAIRE d=800 | 0.111 | 36.06 | 4.00 |
|  |  | Total |  |  | 187.02 |

**CCEFP019080035** Cond CONAIRE JG EXTRAFLEX MB-19 mm circular D=800 mm y 0,8 mm de espesor 35 pct fig simple pared helic
Precio: 188.61
Fabricación y suministro de conductos CONAIRE JG EXTRAFLEX MB de geometría circular, tipo simple pared helicoidal de acero galvanizado en caliente, calidad del acero DX51D+Z250/275, de 800 mm de diámetro y 0,8 mm de espesor según norma XP E 51- 620, incorpora en su cara exterior un aislamiento térmico de espuma elastómera de 19 mm de espesor de celda cerrada con protección anti microbiana MICROBAN® para un alto nivel de protección contra microbios, mohos y humedad, adesivada por una de sus caras, incluye parte proporcional estimada (35%) de accesorios circulares con sistema de unión por simple encaje fabricados con junta de goma encastadas en las bocas de conexión, que le confiere estanqueidad al aire CLASE D. Se suministra en tramos 1,50 m y 3 m. Incluye certificado de fabricación y estanquidad al aire del sistema.

| Código | Ud | Descripción | Rendimiento | Precio | Importe |
|---|---|---|---|---|---|
| 3MMR3020P015 | ml | TUBO HELICOIDAL GALVA ST EXTRAFLEX MB-19x3000 CONAIRE D=800 | 0.333 | 475.01 | 158.18 |
| 3MCO920P015 | u | CODO GALVA 90º SEGMENTADO ST EXTRAFLEX MB-19 CONAIRE D=800 | 0.018 | 427.2 | 7.69 |
| 3MCO420P015 | u | CODO GALVA 45º SEGMENTADO ST EXTRAFLEX MB-19 CONAIRE D=800 | 0.043 | 245.46 | 10.55 |
| 3MTS920P015 | u | TE SIMPLE GALVA 90º SEGMENTADA ST EXTRAFLEX MB-19 CONAIRE D=800 | 0.009 | 381.12 | 3.43 |
| 3MRC20P074 | u | REDUCCION CONCENTRICA GALVA SEGMENTADO ST EXTRAFLEX MB-19 CONAIRE D=800/710 | 0.013 | 244.11 | 3.17 |
| CMEL015 | u | MANGUITO UNION GALVA SEGMENTADO JG VENT CONAIRE d=800 | 0.155 | 36.06 | 5.59 |
|  |  | Total |  |  | 188.61 |

**CCEFP019080045** Cond CONAIRE JG EXTRAFLEX MB-19 mm circular D=800 mm y 0,8 mm de espesor 45 pct fig simple pared helic
Precio: 190.2
Fabricación y suministro de conductos CONAIRE JG EXTRAFLEX MB de geometría circular, tipo simple pared helicoidal de acero galvanizado en caliente, calidad del acero DX51D+Z250/275, de 800 mm de diámetro y 0,8 mm de espesor según norma XP E 51- 620, incorpora en su cara exterior un aislamiento térmico de espuma elastómera de 19 mm de espesor de celda cerrada con protección anti microbiana MICROBAN® para un alto nivel de protección contra microbios, mohos y humedad, adesivada por una de sus caras, incluye parte proporcional estimada (45%) de accesorios circulares con sistema de unión por simple encaje fabricados con junta de goma encastadas en las bocas de conexión, que le confiere estanqueidad al aire CLASE D. Se suministra en tramos 1,50 m y 3 m. Incluye certificado de fabricación y estanquidad al aire del sistema.

| Código | Ud | Descripción | Rendimiento | Precio | Importe |
|---|---|---|---|---|---|
| 3MMR3020P015 | ml | TUBO HELICOIDAL GALVA ST EXTRAFLEX MB-19x3000 CONAIRE D=800 | 0.333 | 475.01 | 158.18 |
| 3MCO920P015 | u | CODO GALVA 90º SEGMENTADO ST EXTRAFLEX MB-19 CONAIRE D=800 | 0.018 | 427.2 | 7.69 |
| 3MCO420P015 | u | CODO GALVA 45º SEGMENTADO ST EXTRAFLEX MB-19 CONAIRE D=800 | 0.043 | 245.46 | 10.55 |
| 3MTS920P015 | u | TE SIMPLE GALVA 90º SEGMENTADA ST EXTRAFLEX MB-19 CONAIRE D=800 | 0.009 | 381.12 | 3.43 |
| 3MRC20P074 | u | REDUCCION CONCENTRICA GALVA SEGMENTADO ST EXTRAFLEX MB-19 CONAIRE D=800/710 | 0.013 | 244.11 | 3.17 |
| CMEL015 | u | MANGUITO UNION GALVA SEGMENTADO JG VENT CONAIRE d=800 | 0.199 | 36.06 | 7.18 |
|  |  | Total |  |  | 190.2 |

**CCEFP019080055** Cond CONAIRE JG EXTRAFLEX MB-19 mm circular D=800 mm y 0,8 mm de espesor 55 pct fig simple pared helic
Precio: 191.82
Fabricación y suministro de conductos CONAIRE JG EXTRAFLEX MB de geometría circular, tipo simple pared helicoidal de acero galvanizado en caliente, calidad del acero DX51D+Z250/275, de 800 mm de diámetro y 0,8 mm de espesor según norma XP E 51- 620, incorpora en su cara exterior un aislamiento térmico de espuma elastómera de 19 mm de espesor de celda cerrada con protección anti microbiana MICROBAN® para un alto nivel de protección contra microbios, mohos y humedad, adesivada por una de sus caras, incluye parte proporcional estimada (55%) de accesorios circulares con sistema de unión por simple encaje fabricados con junta de goma encastadas en las bocas de conexión, que le confiere estanqueidad al aire CLASE D. Se suministra en tramos 1,50 m y 3 m. Incluye certificado de fabricación y estanquidad al aire del sistema.

| Código | Ud | Descripción | Rendimiento | Precio | Importe |
|---|---|---|---|---|---|
| 3MMR3020P015 | ml | TUBO HELICOIDAL GALVA ST EXTRAFLEX MB-19x3000 CONAIRE D=800 | 0.333 | 475.01 | 158.18 |
| 3MCO920P015 | u | CODO GALVA 90º SEGMENTADO ST EXTRAFLEX MB-19 CONAIRE D=800 | 0.018 | 427.2 | 7.69 |
| 3MCO420P015 | u | CODO GALVA 45º SEGMENTADO ST EXTRAFLEX MB-19 CONAIRE D=800 | 0.043 | 245.46 | 10.55 |
| 3MTS920P015 | u | TE SIMPLE GALVA 90º SEGMENTADA ST EXTRAFLEX MB-19 CONAIRE D=800 | 0.009 | 381.12 | 3.43 |
| 3MRC20P074 | u | REDUCCION CONCENTRICA GALVA SEGMENTADO ST EXTRAFLEX MB-19 CONAIRE D=800/710 | 0.013 | 244.11 | 3.17 |
| CMEL015 | u | MANGUITO UNION GALVA SEGMENTADO JG VENT CONAIRE d=800 | 0.244 | 36.06 | 8.80 |
|  |  | Total |  |  | 191.82 |

###### EXTRAFLEXP25 Espesor 25 mm

###### XTRFLXP25100 EXTRAFLEX MB-25 D=100 mm

**CCEFP025010015** Cond CONAIRE JG EXTRAFLEX MB-25 mm circular D=100 mm y 0,5 mm de espesor 15 pct fig simple pared helic
Precio: 25.21
Fabricación y suministro de conductos CONAIRE JG EXTRAFLEX MB de geometría circular, tipo simple pared helicoidal de acero galvanizado en caliente, calidad del acero DX51D+Z250/275, de 100 mm de diámetro y 0,5 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P001 | ml | TUBO HELICOIDAL GALVA ST EXTRAFLEX MB-25x3000 CONAIRE D=100 | 0.333 | 68.54 | 22.82 |
| 3MCO925P001 | u | CODO GALVA 90º SEGMENTADO ST EXTRAFLEX MB-25 CONAIRE D=100 | 0.018 | 22.28 | 0.40 |
| 3MCO425P001 | u | CODO GALVA 45º SEGMENTADO ST EXTRAFLEX MB-25 CONAIRE D=100 | 0.043 | 17.81 | 0.77 |
| 3MTS925P001 | u | TE SIMPLE GALVA 90º SEGMENTADA ST EXTRAFLEX MB-25 CONAIRE D=100 | 0.009 | 22.69 | 0.20 |
| 3MRC25P001 | u | REDUCCION CONCENTRICA GALVA SEGMENTADO ST EXTRAFLEX MB-25 CONAIRE D=125/100 | 0.013 | 30.74 | 0.40 |
| CMEL002 | u | MANGUITO UNION GALVA SEGMENTADO JG VENT CONAIRE d=125 | 0.066 | 9.42 | 0.62 |
|  |  | Total |  |  | 25.21 |

**CCEFP025010025** Cond CONAIRE JG EXTRAFLEX MB-25 mm circular D=100 mm y 0,5 mm de espesor 25 pct fig simple pared helic
Precio: 26.84
Fabricación y suministro de conductos CONAIRE JG EXTRAFLEX MB de geometría circular, tipo simple pared helicoidal de acero galvanizado en caliente, calidad del acero DX51D+Z250/275, de 100 mm de diámetro y 0,5 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P001 | ml | TUBO HELICOIDAL GALVA ST EXTRAFLEX MB-25x3000 CONAIRE D=100 | 0.333 | 68.54 | 22.82 |
| 3MCO925P001 | u | CODO GALVA 90º SEGMENTADO ST EXTRAFLEX MB-25 CONAIRE D=100 | 0.03 | 22.28 | 0.67 |
| 3MCO425P001 | u | CODO GALVA 45º SEGMENTADO ST EXTRAFLEX MB-25 CONAIRE D=100 | 0.071 | 17.81 | 1.26 |
| 3MTS925P001 | u | TE SIMPLE GALVA 90º SEGMENTADA ST EXTRAFLEX MB-25 CONAIRE D=100 | 0.016 | 22.69 | 0.36 |
| 3MRC25P001 | u | REDUCCION CONCENTRICA GALVA SEGMENTADO ST EXTRAFLEX MB-25 CONAIRE D=125/100 | 0.022 | 30.74 | 0.68 |
| CMEL002 | u | MANGUITO UNION GALVA SEGMENTADO JG VENT CONAIRE d=125 | 0.111 | 9.42 | 1.05 |
|  |  | Total |  |  | 26.84 |

**CCEFP025010035** Cond CONAIRE JG EXTRAFLEX MB-25 mm circular D=100 mm y 0,5 mm de espesor 35 pct fig simple pared helic
Precio: 28.45
Fabricación y suministro de conductos CONAIRE JG EXTRAFLEX MB de geometría circular, tipo simple pared helicoidal de acero galvanizado en caliente, calidad del acero DX51D+Z250/275, de 100 mm de diámetro y 0,5 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P001 | ml | TUBO HELICOIDAL GALVA ST EXTRAFLEX MB-25x3000 CONAIRE D=100 | 0.333 | 68.54 | 22.82 |
| 3MCO925P001 | u | CODO GALVA 90º SEGMENTADO ST EXTRAFLEX MB-25 CONAIRE D=100 | 0.042 | 22.28 | 0.94 |
| 3MCO425P001 | u | CODO GALVA 45º SEGMENTADO ST EXTRAFLEX MB-25 CONAIRE D=100 | 0.1 | 17.81 | 1.78 |
| 3MTS925P001 | u | TE SIMPLE GALVA 90º SEGMENTADA ST EXTRAFLEX MB-25 CONAIRE D=100 | 0.022 | 22.69 | 0.50 |
| 3MRC25P001 | u | REDUCCION CONCENTRICA GALVA SEGMENTADO ST EXTRAFLEX MB-25 CONAIRE D=125/100 | 0.031 | 30.74 | 0.95 |
| CMEL002 | u | MANGUITO UNION GALVA SEGMENTADO JG VENT CONAIRE d=125 | 0.155 | 9.42 | 1.46 |
|  |  | Total |  |  | 28.45 |

**CCEFP025010045** Cond CONAIRE JG EXTRAFLEX MB-25 mm circular D=100 mm y 0,5 mm de espesor 45 pct fig simple pared helic
Precio: 30.03
Fabricación y suministro de conductos CONAIRE JG EXTRAFLEX MB de geometría circular, tipo simple pared helicoidal de acero galvanizado en caliente, calidad del acero DX51D+Z250/275, de 100 mm de diámetro y 0,5 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P001 | ml | TUBO HELICOIDAL GALVA ST EXTRAFLEX MB-25x3000 CONAIRE D=100 | 0.333 | 68.54 | 22.82 |
| 3MCO925P001 | u | CODO GALVA 90º SEGMENTADO ST EXTRAFLEX MB-25 CONAIRE D=100 | 0.054 | 22.28 | 1.20 |
| 3MCO425P001 | u | CODO GALVA 45º SEGMENTADO ST EXTRAFLEX MB-25 CONAIRE D=100 | 0.129 | 17.81 | 2.30 |
| 3MTS925P001 | u | TE SIMPLE GALVA 90º SEGMENTADA ST EXTRAFLEX MB-25 CONAIRE D=100 | 0.028 | 22.69 | 0.64 |
| 3MRC25P001 | u | REDUCCION CONCENTRICA GALVA SEGMENTADO ST EXTRAFLEX MB-25 CONAIRE D=125/100 | 0.039 | 30.74 | 1.20 |
| CMEL002 | u | MANGUITO UNION GALVA SEGMENTADO JG VENT CONAIRE d=125 | 0.199 | 9.42 | 1.87 |
|  |  | Total |  |  | 30.03 |

**CCEFP025010055** Cond CONAIRE JG EXTRAFLEX MB-25 mm circular D=100 mm y 0,5 mm de espesor 55 pct fig simple pared helic
Precio: 31.66
Fabricación y suministro de conductos CONAIRE JG EXTRAFLEX MB de geometría circular, tipo simple pared helicoidal de acero galvanizado en caliente, calidad del acero DX51D+Z250/275, de 100 mm de diámetro y 0,5 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P001 | ml | TUBO HELICOIDAL GALVA ST EXTRAFLEX MB-25x3000 CONAIRE D=100 | 0.333 | 68.54 | 22.82 |
| 3MCO925P001 | u | CODO GALVA 90º SEGMENTADO ST EXTRAFLEX MB-25 CONAIRE D=100 | 0.066 | 22.28 | 1.47 |
| 3MCO425P001 | u | CODO GALVA 45º SEGMENTADO ST EXTRAFLEX MB-25 CONAIRE D=100 | 0.157 | 17.81 | 2.80 |
| 3MTS925P001 | u | TE SIMPLE GALVA 90º SEGMENTADA ST EXTRAFLEX MB-25 CONAIRE D=100 | 0.035 | 22.69 | 0.79 |
| 3MRC25P001 | u | REDUCCION CONCENTRICA GALVA SEGMENTADO ST EXTRAFLEX MB-25 CONAIRE D=125/100 | 0.048 | 30.74 | 1.48 |
| CMEL002 | u | MANGUITO UNION GALVA SEGMENTADO JG VENT CONAIRE d=125 | 0.244 | 9.42 | 2.30 |
|  |  | Total |  |  | 31.66 |

###### XTRFLXP25125 EXTRAFLEX MB-25 D=125 mm

**CCEFP025012515** Cond CONAIRE JG EXTRAFLEX MB-25 mm circular D=125 mm y 0,5 mm de espesor 15 pct fig simple pared helic
Precio: 29.78
Fabricación y suministro de conductos CONAIRE JG EXTRAFLEX MB de geometría circular, tipo simple pared helicoidal de acero galvanizado en caliente, calidad del acero DX51D+Z250/275, de 125 mm de diámetro y 0,5 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P002 | ml | TUBO HELICOIDAL GALVA ST EXTRAFLEX MB-25x3000 CONAIRE D=125 | 0.333 | 81.67 | 27.20 |
| 3MCO925P002 | u | CODO GALVA 90º SEGMENTADO ST EXTRAFLEX MB-25 CONAIRE D=125 | 0.018 | 26.02 | 0.47 |
| 3MCO425P002 | u | CODO GALVA 45º SEGMENTADO ST EXTRAFLEX MB-25 CONAIRE D=125 | 0.043 | 18.67 | 0.80 |
| 3MTS925P002 | u | TE SIMPLE GALVA 90º SEGMENTADA ST EXTRAFLEX MB-25 CONAIRE D=125 | 0.009 | 24.42 | 0.22 |
| 3MRC25P003 | u | REDUCCION CONCENTRICA GALVA SEGMENTADO ST EXTRAFLEX MB-25 CONAIRE D=150/125 | 0.013 | 36.08 | 0.47 |
| CMEL002 | u | MANGUITO UNION GALVA SEGMENTADO JG VENT CONAIRE d=125 | 0.066 | 9.42 | 0.62 |
|  |  | Total |  |  | 29.78 |

**CCEFP025012525** Cond CONAIRE JG EXTRAFLEX MB-25 mm circular D=125 mm y 0,5 mm de espesor 25 pct fig simple pared helic
Precio: 31.54
Fabricación y suministro de conductos CONAIRE JG EXTRAFLEX MB de geometría circular, tipo simple pared helicoidal de acero galvanizado en caliente, calidad del acero DX51D+Z250/275, de 125 mm de diámetro y 0,5 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P002 | ml | TUBO HELICOIDAL GALVA ST EXTRAFLEX MB-25x3000 CONAIRE D=125 | 0.333 | 81.67 | 27.20 |
| 3MCO925P002 | u | CODO GALVA 90º SEGMENTADO ST EXTRAFLEX MB-25 CONAIRE D=125 | 0.03 | 26.02 | 0.78 |
| 3MCO425P002 | u | CODO GALVA 45º SEGMENTADO ST EXTRAFLEX MB-25 CONAIRE D=125 | 0.071 | 18.67 | 1.33 |
| 3MTS925P002 | u | TE SIMPLE GALVA 90º SEGMENTADA ST EXTRAFLEX MB-25 CONAIRE D=125 | 0.016 | 24.42 | 0.39 |
| 3MRC25P003 | u | REDUCCION CONCENTRICA GALVA SEGMENTADO ST EXTRAFLEX MB-25 CONAIRE D=150/125 | 0.022 | 36.08 | 0.79 |
| CMEL002 | u | MANGUITO UNION GALVA SEGMENTADO JG VENT CONAIRE d=125 | 0.111 | 9.42 | 1.05 |
|  |  | Total |  |  | 31.54 |

**CCEFP025012535** Cond CONAIRE JG EXTRAFLEX MB-25 mm circular D=125 mm y 0,5 mm de espesor 35 pct fig simple pared helic
Precio: 33.28
Fabricación y suministro de conductos CONAIRE JG EXTRAFLEX MB de geometría circular, tipo simple pared helicoidal de acero galvanizado en caliente, calidad del acero DX51D+Z250/275, de 125 mm de diámetro y 0,5 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P002 | ml | TUBO HELICOIDAL GALVA ST EXTRAFLEX MB-25x3000 CONAIRE D=125 | 0.333 | 81.67 | 27.20 |
| 3MCO925P002 | u | CODO GALVA 90º SEGMENTADO ST EXTRAFLEX MB-25 CONAIRE D=125 | 0.042 | 26.02 | 1.09 |
| 3MCO425P002 | u | CODO GALVA 45º SEGMENTADO ST EXTRAFLEX MB-25 CONAIRE D=125 | 0.1 | 18.67 | 1.87 |
| 3MTS925P002 | u | TE SIMPLE GALVA 90º SEGMENTADA ST EXTRAFLEX MB-25 CONAIRE D=125 | 0.022 | 24.42 | 0.54 |
| 3MRC25P003 | u | REDUCCION CONCENTRICA GALVA SEGMENTADO ST EXTRAFLEX MB-25 CONAIRE D=150/125 | 0.031 | 36.08 | 1.12 |
| CMEL002 | u | MANGUITO UNION GALVA SEGMENTADO JG VENT CONAIRE d=125 | 0.155 | 9.42 | 1.46 |
|  |  | Total |  |  | 33.28 |

**CCEFP025012545** Cond CONAIRE JG EXTRAFLEX MB-25 mm circular D=125 mm y 0,5 mm de espesor 45 pct fig simple pared helic
Precio: 34.98
Fabricación y suministro de conductos CONAIRE JG EXTRAFLEX MB de geometría circular, tipo simple pared helicoidal de acero galvanizado en caliente, calidad del acero DX51D+Z250/275, de 125 mm de diámetro y 0,5 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P002 | ml | TUBO HELICOIDAL GALVA ST EXTRAFLEX MB-25x3000 CONAIRE D=125 | 0.333 | 81.67 | 27.20 |
| 3MCO925P002 | u | CODO GALVA 90º SEGMENTADO ST EXTRAFLEX MB-25 CONAIRE D=125 | 0.054 | 26.02 | 1.41 |
| 3MCO425P002 | u | CODO GALVA 45º SEGMENTADO ST EXTRAFLEX MB-25 CONAIRE D=125 | 0.129 | 18.67 | 2.41 |
| 3MTS925P002 | u | TE SIMPLE GALVA 90º SEGMENTADA ST EXTRAFLEX MB-25 CONAIRE D=125 | 0.028 | 24.42 | 0.68 |
| 3MRC25P003 | u | REDUCCION CONCENTRICA GALVA SEGMENTADO ST EXTRAFLEX MB-25 CONAIRE D=150/125 | 0.039 | 36.08 | 1.41 |
| CMEL002 | u | MANGUITO UNION GALVA SEGMENTADO JG VENT CONAIRE d=125 | 0.199 | 9.42 | 1.87 |
|  |  | Total |  |  | 34.98 |

**CCEFP025012555** Cond CONAIRE JG EXTRAFLEX MB-25 mm circular D=125 mm y 0,5 mm de espesor 55 pct fig simple pared helic
Precio: 36.73
Fabricación y suministro de conductos CONAIRE JG EXTRAFLEX MB de geometría circular, tipo simple pared helicoidal de acero galvanizado en caliente, calidad del acero DX51D+Z250/275, de 125 mm de diámetro y 0,5 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P002 | ml | TUBO HELICOIDAL GALVA ST EXTRAFLEX MB-25x3000 CONAIRE D=125 | 0.333 | 81.67 | 27.20 |
| 3MCO925P002 | u | CODO GALVA 90º SEGMENTADO ST EXTRAFLEX MB-25 CONAIRE D=125 | 0.066 | 26.02 | 1.72 |
| 3MCO425P002 | u | CODO GALVA 45º SEGMENTADO ST EXTRAFLEX MB-25 CONAIRE D=125 | 0.157 | 18.67 | 2.93 |
| 3MTS925P002 | u | TE SIMPLE GALVA 90º SEGMENTADA ST EXTRAFLEX MB-25 CONAIRE D=125 | 0.035 | 24.42 | 0.85 |
| 3MRC25P003 | u | REDUCCION CONCENTRICA GALVA SEGMENTADO ST EXTRAFLEX MB-25 CONAIRE D=150/125 | 0.048 | 36.08 | 1.73 |
| CMEL002 | u | MANGUITO UNION GALVA SEGMENTADO JG VENT CONAIRE d=125 | 0.244 | 9.42 | 2.30 |
|  |  | Total |  |  | 36.73 |

###### XTRFLXP25150 EXTRAFLEX MB-25 D=150 mm

**CCEFP025015015** Cond CONAIRE JG EXTRAFLEX MB-25 mm circular D=150 mm y 0,5 mm de espesor 15 pct fig simple pared helic
Precio: 35
Fabricación y suministro de conductos CONAIRE JG EXTRAFLEX MB de geometría circular, tipo simple pared helicoidal de acero galvanizado en caliente, calidad del acero DX51D+Z250/275, de 150 mm de diámetro y 0,5 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P003 | ml | TUBO HELICOIDAL GALVA ST EXTRAFLEX MB-25x3000 CONAIRE D=150 | 0.333 | 96.25 | 32.05 |
| 3MCO925P003 | u | CODO GALVA 90º SEGMENTADO ST EXTRAFLEX MB-25 CONAIRE D=150 | 0.018 | 31.34 | 0.56 |
| 3MCO425P003 | u | CODO GALVA 45º SEGMENTADO ST EXTRAFLEX MB-25 CONAIRE D=150 | 0.043 | 21.09 | 0.91 |
| 3MTS925P003 | u | TE SIMPLE GALVA 90º SEGMENTADA ST EXTRAFLEX MB-25 CONAIRE D=150 | 0.009 | 35.32 | 0.32 |
| 3MRC25P006 | u | REDUCCION CONCENTRICA GALVA SEGMENTADO ST EXTRAFLEX MB-25 CONAIRE D=200/150 | 0.013 | 38.34 | 0.50 |
| CMEL003 | u | MANGUITO UNION GALVA SEGMENTADO JG VENT CONAIRE d=150 | 0.066 | 9.97 | 0.66 |
|  |  | Total |  |  | 35 |

**CCEFP025015025** Cond CONAIRE JG EXTRAFLEX MB-25 mm circular D=150 mm y 0,5 mm de espesor 25 pct fig simple pared helic
Precio: 37.01
Fabricación y suministro de conductos CONAIRE JG EXTRAFLEX MB de geometría circular, tipo simple pared helicoidal de acero galvanizado en caliente, calidad del acero DX51D+Z250/275, de 150 mm de diámetro y 0,5 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P003 | ml | TUBO HELICOIDAL GALVA ST EXTRAFLEX MB-25x3000 CONAIRE D=150 | 0.333 | 96.25 | 32.05 |
| 3MCO925P003 | u | CODO GALVA 90º SEGMENTADO ST EXTRAFLEX MB-25 CONAIRE D=150 | 0.03 | 31.34 | 0.94 |
| 3MCO425P003 | u | CODO GALVA 45º SEGMENTADO ST EXTRAFLEX MB-25 CONAIRE D=150 | 0.071 | 21.09 | 1.50 |
| 3MTS925P003 | u | TE SIMPLE GALVA 90º SEGMENTADA ST EXTRAFLEX MB-25 CONAIRE D=150 | 0.016 | 35.32 | 0.57 |
| 3MRC25P006 | u | REDUCCION CONCENTRICA GALVA SEGMENTADO ST EXTRAFLEX MB-25 CONAIRE D=200/150 | 0.022 | 38.34 | 0.84 |
| CMEL003 | u | MANGUITO UNION GALVA SEGMENTADO JG VENT CONAIRE d=150 | 0.111 | 9.97 | 1.11 |
|  |  | Total |  |  | 37.01 |

**CCEFP025015035** Cond CONAIRE JG EXTRAFLEX MB-25 mm circular D=150 mm y 0,5 mm de espesor 35 pct fig simple pared helic
Precio: 39
Fabricación y suministro de conductos CONAIRE JG EXTRAFLEX MB de geometría circular, tipo simple pared helicoidal de acero galvanizado en caliente, calidad del acero DX51D+Z250/275, de 150 mm de diámetro y 0,5 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P003 | ml | TUBO HELICOIDAL GALVA ST EXTRAFLEX MB-25x3000 CONAIRE D=150 | 0.333 | 96.25 | 32.05 |
| 3MCO925P003 | u | CODO GALVA 90º SEGMENTADO ST EXTRAFLEX MB-25 CONAIRE D=150 | 0.042 | 31.34 | 1.32 |
| 3MCO425P003 | u | CODO GALVA 45º SEGMENTADO ST EXTRAFLEX MB-25 CONAIRE D=150 | 0.1 | 21.09 | 2.11 |
| 3MTS925P003 | u | TE SIMPLE GALVA 90º SEGMENTADA ST EXTRAFLEX MB-25 CONAIRE D=150 | 0.022 | 35.32 | 0.78 |
| 3MRC25P006 | u | REDUCCION CONCENTRICA GALVA SEGMENTADO ST EXTRAFLEX MB-25 CONAIRE D=200/150 | 0.031 | 38.34 | 1.19 |
| CMEL003 | u | MANGUITO UNION GALVA SEGMENTADO JG VENT CONAIRE d=150 | 0.155 | 9.97 | 1.55 |
|  |  | Total |  |  | 39 |

**CCEFP025015045** Cond CONAIRE JG EXTRAFLEX MB-25 mm circular D=150 mm y 0,5 mm de espesor 45 pct fig simple pared helic
Precio: 40.93
Fabricación y suministro de conductos CONAIRE JG EXTRAFLEX MB de geometría circular, tipo simple pared helicoidal de acero galvanizado en caliente, calidad del acero DX51D+Z250/275, de 150 mm de diámetro y 0,5 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P003 | ml | TUBO HELICOIDAL GALVA ST EXTRAFLEX MB-25x3000 CONAIRE D=150 | 0.333 | 96.25 | 32.05 |
| 3MCO925P003 | u | CODO GALVA 90º SEGMENTADO ST EXTRAFLEX MB-25 CONAIRE D=150 | 0.054 | 31.34 | 1.69 |
| 3MCO425P003 | u | CODO GALVA 45º SEGMENTADO ST EXTRAFLEX MB-25 CONAIRE D=150 | 0.129 | 21.09 | 2.72 |
| 3MTS925P003 | u | TE SIMPLE GALVA 90º SEGMENTADA ST EXTRAFLEX MB-25 CONAIRE D=150 | 0.028 | 35.32 | 0.99 |
| 3MRC25P006 | u | REDUCCION CONCENTRICA GALVA SEGMENTADO ST EXTRAFLEX MB-25 CONAIRE D=200/150 | 0.039 | 38.34 | 1.50 |
| CMEL003 | u | MANGUITO UNION GALVA SEGMENTADO JG VENT CONAIRE d=150 | 0.199 | 9.97 | 1.98 |
|  |  | Total |  |  | 40.93 |

**CCEFP025015055** Cond CONAIRE JG EXTRAFLEX MB-25 mm circular D=150 mm y 0,5 mm de espesor 55 pct fig simple pared helic
Precio: 42.94
Fabricación y suministro de conductos CONAIRE JG EXTRAFLEX MB de geometría circular, tipo simple pared helicoidal de acero galvanizado en caliente, calidad del acero DX51D+Z250/275, de 150 mm de diámetro y 0,5 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P003 | ml | TUBO HELICOIDAL GALVA ST EXTRAFLEX MB-25x3000 CONAIRE D=150 | 0.333 | 96.25 | 32.05 |
| 3MCO925P003 | u | CODO GALVA 90º SEGMENTADO ST EXTRAFLEX MB-25 CONAIRE D=150 | 0.066 | 31.34 | 2.07 |
| 3MCO425P003 | u | CODO GALVA 45º SEGMENTADO ST EXTRAFLEX MB-25 CONAIRE D=150 | 0.157 | 21.09 | 3.31 |
| 3MTS925P003 | u | TE SIMPLE GALVA 90º SEGMENTADA ST EXTRAFLEX MB-25 CONAIRE D=150 | 0.035 | 35.32 | 1.24 |
| 3MRC25P006 | u | REDUCCION CONCENTRICA GALVA SEGMENTADO ST EXTRAFLEX MB-25 CONAIRE D=200/150 | 0.048 | 38.34 | 1.84 |
| CMEL003 | u | MANGUITO UNION GALVA SEGMENTADO JG VENT CONAIRE d=150 | 0.244 | 9.97 | 2.43 |
|  |  | Total |  |  | 42.94 |

###### XTRFLXP25200 EXTRAFLEX MB-25 D=200 mm

**CCEFP025020015** Cond CONAIRE JG EXTRAFLEX MB-25 mm circular D=200 mm y 0,5 mm de espesor 15 pct fig simple pared helic
Precio: 46.04
Fabricación y suministro de conductos CONAIRE JG EXTRAFLEX MB de geometría circular, tipo simple pared helicoidal de acero galvanizado en caliente, calidad del acero DX51D+Z250/275, de 200 mm de diámetro y 0,5 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P004 | ml | TUBO HELICOIDAL GALVA ST EXTRAFLEX MB-25x3000 CONAIRE D=200 | 0.333 | 126.87 | 42.25 |
| 3MCO925P004 | u | CODO GALVA 90º SEGMENTADO ST EXTRAFLEX MB-25 CONAIRE D=200 | 0.018 | 44.57 | 0.80 |
| 3MCO425P004 | u | CODO GALVA 45º SEGMENTADO ST EXTRAFLEX MB-25 CONAIRE D=200 | 0.043 | 28.76 | 1.24 |
| 3MTS925P004 | u | TE SIMPLE GALVA 90º SEGMENTADA ST EXTRAFLEX MB-25 CONAIRE D=200 | 0.009 | 47.12 | 0.42 |
| 3MRC25P009 | u | REDUCCION CONCENTRICA GALVA SEGMENTADO ST EXTRAFLEX MB-25 CONAIRE D=250/200 | 0.013 | 46.81 | 0.61 |
| CMEL004 | u | MANGUITO UNION GALVA SEGMENTADO JG VENT CONAIRE d=200 | 0.066 | 10.86 | 0.72 |
|  |  | Total |  |  | 46.04 |

**CCEFP025020025** Cond CONAIRE JG EXTRAFLEX MB-25 mm circular D=200 mm y 0,5 mm de espesor 25 pct fig simple pared helic
Precio: 48.62
Fabricación y suministro de conductos CONAIRE JG EXTRAFLEX MB de geometría circular, tipo simple pared helicoidal de acero galvanizado en caliente, calidad del acero DX51D+Z250/275, de 200 mm de diámetro y 0,5 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P004 | ml | TUBO HELICOIDAL GALVA ST EXTRAFLEX MB-25x3000 CONAIRE D=200 | 0.333 | 126.87 | 42.25 |
| 3MCO925P004 | u | CODO GALVA 90º SEGMENTADO ST EXTRAFLEX MB-25 CONAIRE D=200 | 0.03 | 44.57 | 1.34 |
| 3MCO425P004 | u | CODO GALVA 45º SEGMENTADO ST EXTRAFLEX MB-25 CONAIRE D=200 | 0.071 | 28.76 | 2.04 |
| 3MTS925P004 | u | TE SIMPLE GALVA 90º SEGMENTADA ST EXTRAFLEX MB-25 CONAIRE D=200 | 0.016 | 47.12 | 0.75 |
| 3MRC25P009 | u | REDUCCION CONCENTRICA GALVA SEGMENTADO ST EXTRAFLEX MB-25 CONAIRE D=250/200 | 0.022 | 46.81 | 1.03 |
| CMEL004 | u | MANGUITO UNION GALVA SEGMENTADO JG VENT CONAIRE d=200 | 0.111 | 10.86 | 1.21 |
|  |  | Total |  |  | 48.62 |

**CCEFP025020035** Cond CONAIRE JG EXTRAFLEX MB-25 mm circular D=200 mm y 0,5 mm de espesor 35 pct fig simple pared helic
Precio: 51.17
Fabricación y suministro de conductos CONAIRE JG EXTRAFLEX MB de geometría circular, tipo simple pared helicoidal de acero galvanizado en caliente, calidad del acero DX51D+Z250/275, de 200 mm de diámetro y 0,5 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P004 | ml | TUBO HELICOIDAL GALVA ST EXTRAFLEX MB-25x3000 CONAIRE D=200 | 0.333 | 126.87 | 42.25 |
| 3MCO925P004 | u | CODO GALVA 90º SEGMENTADO ST EXTRAFLEX MB-25 CONAIRE D=200 | 0.042 | 44.57 | 1.87 |
| 3MCO425P004 | u | CODO GALVA 45º SEGMENTADO ST EXTRAFLEX MB-25 CONAIRE D=200 | 0.1 | 28.76 | 2.88 |
| 3MTS925P004 | u | TE SIMPLE GALVA 90º SEGMENTADA ST EXTRAFLEX MB-25 CONAIRE D=200 | 0.022 | 47.12 | 1.04 |
| 3MRC25P009 | u | REDUCCION CONCENTRICA GALVA SEGMENTADO ST EXTRAFLEX MB-25 CONAIRE D=250/200 | 0.031 | 46.81 | 1.45 |
| CMEL004 | u | MANGUITO UNION GALVA SEGMENTADO JG VENT CONAIRE d=200 | 0.155 | 10.86 | 1.68 |
|  |  | Total |  |  | 51.17 |

**CCEFP025020045** Cond CONAIRE JG EXTRAFLEX MB-25 mm circular D=200 mm y 0,5 mm de espesor 45 pct fig simple pared helic
Precio: 53.68
Fabricación y suministro de conductos CONAIRE JG EXTRAFLEX MB de geometría circular, tipo simple pared helicoidal de acero galvanizado en caliente, calidad del acero DX51D+Z250/275, de 200 mm de diámetro y 0,5 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P004 | ml | TUBO HELICOIDAL GALVA ST EXTRAFLEX MB-25x3000 CONAIRE D=200 | 0.333 | 126.87 | 42.25 |
| 3MCO925P004 | u | CODO GALVA 90º SEGMENTADO ST EXTRAFLEX MB-25 CONAIRE D=200 | 0.054 | 44.57 | 2.41 |
| 3MCO425P004 | u | CODO GALVA 45º SEGMENTADO ST EXTRAFLEX MB-25 CONAIRE D=200 | 0.129 | 28.76 | 3.71 |
| 3MTS925P004 | u | TE SIMPLE GALVA 90º SEGMENTADA ST EXTRAFLEX MB-25 CONAIRE D=200 | 0.028 | 47.12 | 1.32 |
| 3MRC25P009 | u | REDUCCION CONCENTRICA GALVA SEGMENTADO ST EXTRAFLEX MB-25 CONAIRE D=250/200 | 0.039 | 46.81 | 1.83 |
| CMEL004 | u | MANGUITO UNION GALVA SEGMENTADO JG VENT CONAIRE d=200 | 0.199 | 10.86 | 2.16 |
|  |  | Total |  |  | 53.68 |

**CCEFP025020055** Cond CONAIRE JG EXTRAFLEX MB-25 mm circular D=200 mm y 0,5 mm de espesor 55 pct fig simple pared helic
Precio: 56.26
Fabricación y suministro de conductos CONAIRE JG EXTRAFLEX MB de geometría circular, tipo simple pared helicoidal de acero galvanizado en caliente, calidad del acero DX51D+Z250/275, de 200 mm de diámetro y 0,5 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P004 | ml | TUBO HELICOIDAL GALVA ST EXTRAFLEX MB-25x3000 CONAIRE D=200 | 0.333 | 126.87 | 42.25 |
| 3MCO925P004 | u | CODO GALVA 90º SEGMENTADO ST EXTRAFLEX MB-25 CONAIRE D=200 | 0.066 | 44.57 | 2.94 |
| 3MCO425P004 | u | CODO GALVA 45º SEGMENTADO ST EXTRAFLEX MB-25 CONAIRE D=200 | 0.157 | 28.76 | 4.52 |
| 3MTS925P004 | u | TE SIMPLE GALVA 90º SEGMENTADA ST EXTRAFLEX MB-25 CONAIRE D=200 | 0.035 | 47.12 | 1.65 |
| 3MRC25P009 | u | REDUCCION CONCENTRICA GALVA SEGMENTADO ST EXTRAFLEX MB-25 CONAIRE D=250/200 | 0.048 | 46.81 | 2.25 |
| CMEL004 | u | MANGUITO UNION GALVA SEGMENTADO JG VENT CONAIRE d=200 | 0.244 | 10.86 | 2.65 |
|  |  | Total |  |  | 56.26 |

###### XTRFLXP25250 EXTRAFLEX MB-25 D=250 mm

**CCEFP025025015** Cond CONAIRE JG EXTRAFLEX MB-25 mm circular D=250 mm y 0,5 mm de espesor 15 pct fig simple pared helic
Precio: 56.06
Fabricación y suministro de conductos CONAIRE JG EXTRAFLEX MB de geometría circular, tipo simple pared helicoidal de acero galvanizado en caliente, calidad del acero DX51D+Z250/275, de 250 mm de diámetro y 0,5 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P005 | ml | TUBO HELICOIDAL GALVA ST EXTRAFLEX MB-25x3000 CONAIRE D=250 | 0.333 | 153.11 | 50.99 |
| 3MCO925P005 | u | CODO GALVA 90º SEGMENTADO ST EXTRAFLEX MB-25 CONAIRE D=250 | 0.018 | 66.26 | 1.19 |
| 3MCO425P005 | u | CODO GALVA 45º SEGMENTADO ST EXTRAFLEX MB-25 CONAIRE D=250 | 0.043 | 44.14 | 1.90 |
| 3MTS925P005 | u | TE SIMPLE GALVA 90º SEGMENTADA ST EXTRAFLEX MB-25 CONAIRE D=250 | 0.009 | 70.24 | 0.63 |
| 3MRC25P012 | u | REDUCCION CONCENTRICA GALVA SEGMENTADO ST EXTRAFLEX MB-25 CONAIRE D=300/250 | 0.013 | 60.26 | 0.78 |
| CMEL005 | u | MANGUITO UNION GALVA SEGMENTADO JG VENT CONAIRE d=250 | 0.066 | 8.71 | 0.57 |
|  |  | Total |  |  | 56.06 |

**CCEFP025025025** Cond CONAIRE JG EXTRAFLEX MB-25 mm circular D=250 mm y 0,5 mm de espesor 25 pct fig simple pared helic
Precio: 59.53
Fabricación y suministro de conductos CONAIRE JG EXTRAFLEX MB de geometría circular, tipo simple pared helicoidal de acero galvanizado en caliente, calidad del acero DX51D+Z250/275, de 250 mm de diámetro y 0,5 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P005 | ml | TUBO HELICOIDAL GALVA ST EXTRAFLEX MB-25x3000 CONAIRE D=250 | 0.333 | 153.11 | 50.99 |
| 3MCO925P005 | u | CODO GALVA 90º SEGMENTADO ST EXTRAFLEX MB-25 CONAIRE D=250 | 0.03 | 66.26 | 1.99 |
| 3MCO425P005 | u | CODO GALVA 45º SEGMENTADO ST EXTRAFLEX MB-25 CONAIRE D=250 | 0.071 | 44.14 | 3.13 |
| 3MTS925P005 | u | TE SIMPLE GALVA 90º SEGMENTADA ST EXTRAFLEX MB-25 CONAIRE D=250 | 0.016 | 70.24 | 1.12 |
| 3MRC25P012 | u | REDUCCION CONCENTRICA GALVA SEGMENTADO ST EXTRAFLEX MB-25 CONAIRE D=300/250 | 0.022 | 60.26 | 1.33 |
| CMEL005 | u | MANGUITO UNION GALVA SEGMENTADO JG VENT CONAIRE d=250 | 0.111 | 8.71 | 0.97 |
|  |  | Total |  |  | 59.53 |

**CCEFP025025035** Cond CONAIRE JG EXTRAFLEX MB-25 mm circular D=250 mm y 0,5 mm de espesor 35 pct fig simple pared helic
Precio: 62.95
Fabricación y suministro de conductos CONAIRE JG EXTRAFLEX MB de geometría circular, tipo simple pared helicoidal de acero galvanizado en caliente, calidad del acero DX51D+Z250/275, de 250 mm de diámetro y 0,5 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P005 | ml | TUBO HELICOIDAL GALVA ST EXTRAFLEX MB-25x3000 CONAIRE D=250 | 0.333 | 153.11 | 50.99 |
| 3MCO925P005 | u | CODO GALVA 90º SEGMENTADO ST EXTRAFLEX MB-25 CONAIRE D=250 | 0.042 | 66.26 | 2.78 |
| 3MCO425P005 | u | CODO GALVA 45º SEGMENTADO ST EXTRAFLEX MB-25 CONAIRE D=250 | 0.1 | 44.14 | 4.41 |
| 3MTS925P005 | u | TE SIMPLE GALVA 90º SEGMENTADA ST EXTRAFLEX MB-25 CONAIRE D=250 | 0.022 | 70.24 | 1.55 |
| 3MRC25P012 | u | REDUCCION CONCENTRICA GALVA SEGMENTADO ST EXTRAFLEX MB-25 CONAIRE D=300/250 | 0.031 | 60.26 | 1.87 |
| CMEL005 | u | MANGUITO UNION GALVA SEGMENTADO JG VENT CONAIRE d=250 | 0.155 | 8.71 | 1.35 |
|  |  | Total |  |  | 62.95 |

**CCEFP025025045** Cond CONAIRE JG EXTRAFLEX MB-25 mm circular D=250 mm y 0,5 mm de espesor 45 pct fig simple pared helic
Precio: 66.31
Fabricación y suministro de conductos CONAIRE JG EXTRAFLEX MB de geometría circular, tipo simple pared helicoidal de acero galvanizado en caliente, calidad del acero DX51D+Z250/275, de 250 mm de diámetro y 0,5 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P005 | ml | TUBO HELICOIDAL GALVA ST EXTRAFLEX MB-25x3000 CONAIRE D=250 | 0.333 | 153.11 | 50.99 |
| 3MCO925P005 | u | CODO GALVA 90º SEGMENTADO ST EXTRAFLEX MB-25 CONAIRE D=250 | 0.054 | 66.26 | 3.58 |
| 3MCO425P005 | u | CODO GALVA 45º SEGMENTADO ST EXTRAFLEX MB-25 CONAIRE D=250 | 0.129 | 44.14 | 5.69 |
| 3MTS925P005 | u | TE SIMPLE GALVA 90º SEGMENTADA ST EXTRAFLEX MB-25 CONAIRE D=250 | 0.028 | 70.24 | 1.97 |
| 3MRC25P012 | u | REDUCCION CONCENTRICA GALVA SEGMENTADO ST EXTRAFLEX MB-25 CONAIRE D=300/250 | 0.039 | 60.26 | 2.35 |
| CMEL005 | u | MANGUITO UNION GALVA SEGMENTADO JG VENT CONAIRE d=250 | 0.199 | 8.71 | 1.73 |
|  |  | Total |  |  | 66.31 |

**CCEFP025025055** Cond CONAIRE JG EXTRAFLEX MB-25 mm circular D=250 mm y 0,5 mm de espesor 55 pct fig simple pared helic
Precio: 69.77
Fabricación y suministro de conductos CONAIRE JG EXTRAFLEX MB de geometría circular, tipo simple pared helicoidal de acero galvanizado en caliente, calidad del acero DX51D+Z250/275, de 250 mm de diámetro y 0,5 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P005 | ml | TUBO HELICOIDAL GALVA ST EXTRAFLEX MB-25x3000 CONAIRE D=250 | 0.333 | 153.11 | 50.99 |
| 3MCO925P005 | u | CODO GALVA 90º SEGMENTADO ST EXTRAFLEX MB-25 CONAIRE D=250 | 0.066 | 66.26 | 4.37 |
| 3MCO425P005 | u | CODO GALVA 45º SEGMENTADO ST EXTRAFLEX MB-25 CONAIRE D=250 | 0.157 | 44.14 | 6.93 |
| 3MTS925P005 | u | TE SIMPLE GALVA 90º SEGMENTADA ST EXTRAFLEX MB-25 CONAIRE D=250 | 0.035 | 70.24 | 2.46 |
| 3MRC25P012 | u | REDUCCION CONCENTRICA GALVA SEGMENTADO ST EXTRAFLEX MB-25 CONAIRE D=300/250 | 0.048 | 60.26 | 2.89 |
| CMEL005 | u | MANGUITO UNION GALVA SEGMENTADO JG VENT CONAIRE d=250 | 0.244 | 8.71 | 2.13 |
|  |  | Total |  |  | 69.77 |

###### XTRFLXP25300 EXTRAFLEX MB-25 D=300 mm

**CCEFP025030015** Cond CONAIRE JG EXTRAFLEX MB-25 mm circular D=300 mm y 0,5 mm de espesor 15 pct fig simple pared helic
Precio: 65.84
Fabricación y suministro de conductos CONAIRE JG EXTRAFLEX MB de geometría circular, tipo simple pared helicoidal de acero galvanizado en caliente, calidad del acero DX51D+Z250/275, de 300 mm de diámetro y 0,5 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P006 | ml | TUBO HELICOIDAL GALVA ST EXTRAFLEX MB-25x3000 CONAIRE D=300 | 0.333 | 179.95 | 59.92 |
| 3MCO925P006 | u | CODO GALVA 90º SEGMENTADO ST EXTRAFLEX MB-25 CONAIRE D=300 | 0.018 | 73.9 | 1.33 |
| 3MCO425P006 | u | CODO GALVA 45º SEGMENTADO ST EXTRAFLEX MB-25 CONAIRE D=300 | 0.043 | 48.09 | 2.07 |
| 3MTS925P006 | u | TE SIMPLE GALVA 90º SEGMENTADA ST EXTRAFLEX MB-25 CONAIRE D=300 | 0.009 | 73.42 | 0.66 |
| 3MRC25P016 | u | REDUCCION CONCENTRICA GALVA SEGMENTADO ST EXTRAFLEX MB-25 CONAIRE D=355/300 | 0.013 | 69.5 | 0.90 |
| CMEL006 | u | MANGUITO UNION GALVA SEGMENTADO JG VENT CONAIRE d=300 | 0.066 | 14.49 | 0.96 |
|  |  | Total |  |  | 65.84 |

**CCEFP025030025** Cond CONAIRE JG EXTRAFLEX MB-25 mm circular D=300 mm y 0,5 mm de espesor 25 pct fig simple pared helic
Precio: 69.86
Fabricación y suministro de conductos CONAIRE JG EXTRAFLEX MB de geometría circular, tipo simple pared helicoidal de acero galvanizado en caliente, calidad del acero DX51D+Z250/275, de 300 mm de diámetro y 0,5 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P006 | ml | TUBO HELICOIDAL GALVA ST EXTRAFLEX MB-25x3000 CONAIRE D=300 | 0.333 | 179.95 | 59.92 |
| 3MCO925P006 | u | CODO GALVA 90º SEGMENTADO ST EXTRAFLEX MB-25 CONAIRE D=300 | 0.03 | 73.9 | 2.22 |
| 3MCO425P006 | u | CODO GALVA 45º SEGMENTADO ST EXTRAFLEX MB-25 CONAIRE D=300 | 0.071 | 48.09 | 3.41 |
| 3MTS925P006 | u | TE SIMPLE GALVA 90º SEGMENTADA ST EXTRAFLEX MB-25 CONAIRE D=300 | 0.016 | 73.42 | 1.17 |
| 3MRC25P016 | u | REDUCCION CONCENTRICA GALVA SEGMENTADO ST EXTRAFLEX MB-25 CONAIRE D=355/300 | 0.022 | 69.5 | 1.53 |
| CMEL006 | u | MANGUITO UNION GALVA SEGMENTADO JG VENT CONAIRE d=300 | 0.111 | 14.49 | 1.61 |
|  |  | Total |  |  | 69.86 |

**CCEFP025030035** Cond CONAIRE JG EXTRAFLEX MB-25 mm circular D=300 mm y 0,5 mm de espesor 35 pct fig simple pared helic
Precio: 73.85
Fabricación y suministro de conductos CONAIRE JG EXTRAFLEX MB de geometría circular, tipo simple pared helicoidal de acero galvanizado en caliente, calidad del acero DX51D+Z250/275, de 300 mm de diámetro y 0,5 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P006 | ml | TUBO HELICOIDAL GALVA ST EXTRAFLEX MB-25x3000 CONAIRE D=300 | 0.333 | 179.95 | 59.92 |
| 3MCO925P006 | u | CODO GALVA 90º SEGMENTADO ST EXTRAFLEX MB-25 CONAIRE D=300 | 0.042 | 73.9 | 3.10 |
| 3MCO425P006 | u | CODO GALVA 45º SEGMENTADO ST EXTRAFLEX MB-25 CONAIRE D=300 | 0.1 | 48.09 | 4.81 |
| 3MTS925P006 | u | TE SIMPLE GALVA 90º SEGMENTADA ST EXTRAFLEX MB-25 CONAIRE D=300 | 0.022 | 73.42 | 1.62 |
| 3MRC25P016 | u | REDUCCION CONCENTRICA GALVA SEGMENTADO ST EXTRAFLEX MB-25 CONAIRE D=355/300 | 0.031 | 69.5 | 2.15 |
| CMEL006 | u | MANGUITO UNION GALVA SEGMENTADO JG VENT CONAIRE d=300 | 0.155 | 14.49 | 2.25 |
|  |  | Total |  |  | 73.85 |

**CCEFP025030045** Cond CONAIRE JG EXTRAFLEX MB-25 mm circular D=300 mm y 0,5 mm de espesor 45 pct fig simple pared helic
Precio: 77.76
Fabricación y suministro de conductos CONAIRE JG EXTRAFLEX MB de geometría circular, tipo simple pared helicoidal de acero galvanizado en caliente, calidad del acero DX51D+Z250/275, de 300 mm de diámetro y 0,5 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P006 | ml | TUBO HELICOIDAL GALVA ST EXTRAFLEX MB-25x3000 CONAIRE D=300 | 0.333 | 179.95 | 59.92 |
| 3MCO925P006 | u | CODO GALVA 90º SEGMENTADO ST EXTRAFLEX MB-25 CONAIRE D=300 | 0.054 | 73.9 | 3.99 |
| 3MCO425P006 | u | CODO GALVA 45º SEGMENTADO ST EXTRAFLEX MB-25 CONAIRE D=300 | 0.129 | 48.09 | 6.20 |
| 3MTS925P006 | u | TE SIMPLE GALVA 90º SEGMENTADA ST EXTRAFLEX MB-25 CONAIRE D=300 | 0.028 | 73.42 | 2.06 |
| 3MRC25P016 | u | REDUCCION CONCENTRICA GALVA SEGMENTADO ST EXTRAFLEX MB-25 CONAIRE D=355/300 | 0.039 | 69.5 | 2.71 |
| CMEL006 | u | MANGUITO UNION GALVA SEGMENTADO JG VENT CONAIRE d=300 | 0.199 | 14.49 | 2.88 |
|  |  | Total |  |  | 77.76 |

**CCEFP025030055** Cond CONAIRE JG EXTRAFLEX MB-25 mm circular D=300 mm y 0,5 mm de espesor 55 pct fig simple pared helic
Precio: 81.8
Fabricación y suministro de conductos CONAIRE JG EXTRAFLEX MB de geometría circular, tipo simple pared helicoidal de acero galvanizado en caliente, calidad del acero DX51D+Z250/275, de 300 mm de diámetro y 0,5 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P006 | ml | TUBO HELICOIDAL GALVA ST EXTRAFLEX MB-25x3000 CONAIRE D=300 | 0.333 | 179.95 | 59.92 |
| 3MCO925P006 | u | CODO GALVA 90º SEGMENTADO ST EXTRAFLEX MB-25 CONAIRE D=300 | 0.066 | 73.9 | 4.88 |
| 3MCO425P006 | u | CODO GALVA 45º SEGMENTADO ST EXTRAFLEX MB-25 CONAIRE D=300 | 0.157 | 48.09 | 7.55 |
| 3MTS925P006 | u | TE SIMPLE GALVA 90º SEGMENTADA ST EXTRAFLEX MB-25 CONAIRE D=300 | 0.035 | 73.42 | 2.57 |
| 3MRC25P016 | u | REDUCCION CONCENTRICA GALVA SEGMENTADO ST EXTRAFLEX MB-25 CONAIRE D=355/300 | 0.048 | 69.5 | 3.34 |
| CMEL006 | u | MANGUITO UNION GALVA SEGMENTADO JG VENT CONAIRE d=300 | 0.244 | 14.49 | 3.54 |
|  |  | Total |  |  | 81.8 |

###### XTRFLXP25355 EXTRAFLEX MB-25 D=355 mm

**CCEFP025035515** Cond CONAIRE JG EXTRAFLEX MB-25 mm circular D=355 mm y 0,6 mm de espesor 15 pct fig simple pared helic
Precio: 81.6
Fabricación y suministro de conductos CONAIRE JG EXTRAFLEX MB de geometría circular, tipo simple pared helicoidal de acero galvanizado en caliente, calidad del acero DX51D+Z250/275, de 355 mm de diámetro y 0,6 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P007 | ml | TUBO HELICOIDAL GALVA ST EXTRAFLEX MB-25x3000 CONAIRE D=355 | 0.333 | 221.41 | 73.73 |
| 3MCO925P007 | u | CODO GALVA 90º SEGMENTADO ST EXTRAFLEX MB-25 CONAIRE D=355 | 0.018 | 103.57 | 1.86 |
| 3MCO425P007 | u | CODO GALVA 45º SEGMENTADO ST EXTRAFLEX MB-25 CONAIRE D=355 | 0.043 | 65.23 | 2.80 |
| 3MTS925P007 | u | TE SIMPLE GALVA 90º SEGMENTADA ST EXTRAFLEX MB-25 CONAIRE D=355 | 0.009 | 103.65 | 0.93 |
| 3MRC25P021 | u | REDUCCION CONCENTRICA GALVA SEGMENTADO ST EXTRAFLEX MB-25 CONAIRE D=400/355 | 0.013 | 91.66 | 1.19 |
| CMEL007 | u | MANGUITO UNION GALVA SEGMENTADO JG VENT CONAIRE d=355 | 0.066 | 16.47 | 1.09 |
|  |  | Total |  |  | 81.6 |

**CCEFP025035525** Cond CONAIRE JG EXTRAFLEX MB-25 mm circular D=355 mm y 0,6 mm de espesor 25 pct fig simple pared helic
Precio: 86.98
Fabricación y suministro de conductos CONAIRE JG EXTRAFLEX MB de geometría circular, tipo simple pared helicoidal de acero galvanizado en caliente, calidad del acero DX51D+Z250/275, de 355 mm de diámetro y 0,6 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P007 | ml | TUBO HELICOIDAL GALVA ST EXTRAFLEX MB-25x3000 CONAIRE D=355 | 0.333 | 221.41 | 73.73 |
| 3MCO925P007 | u | CODO GALVA 90º SEGMENTADO ST EXTRAFLEX MB-25 CONAIRE D=355 | 0.03 | 103.57 | 3.11 |
| 3MCO425P007 | u | CODO GALVA 45º SEGMENTADO ST EXTRAFLEX MB-25 CONAIRE D=355 | 0.071 | 65.23 | 4.63 |
| 3MTS925P007 | u | TE SIMPLE GALVA 90º SEGMENTADA ST EXTRAFLEX MB-25 CONAIRE D=355 | 0.016 | 103.65 | 1.66 |
| 3MRC25P021 | u | REDUCCION CONCENTRICA GALVA SEGMENTADO ST EXTRAFLEX MB-25 CONAIRE D=400/355 | 0.022 | 91.66 | 2.02 |
| CMEL007 | u | MANGUITO UNION GALVA SEGMENTADO JG VENT CONAIRE d=355 | 0.111 | 16.47 | 1.83 |
|  |  | Total |  |  | 86.98 |

**CCEFP025035535** Cond CONAIRE JG EXTRAFLEX MB-25 mm circular D=355 mm y 0,6 mm de espesor 35 pct fig simple pared helic
Precio: 92.27
Fabricación y suministro de conductos CONAIRE JG EXTRAFLEX MB de geometría circular, tipo simple pared helicoidal de acero galvanizado en caliente, calidad del acero DX51D+Z250/275, de 355 mm de diámetro y 0,6 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P007 | ml | TUBO HELICOIDAL GALVA ST EXTRAFLEX MB-25x3000 CONAIRE D=355 | 0.333 | 221.41 | 73.73 |
| 3MCO925P007 | u | CODO GALVA 90º SEGMENTADO ST EXTRAFLEX MB-25 CONAIRE D=355 | 0.042 | 103.57 | 4.35 |
| 3MCO425P007 | u | CODO GALVA 45º SEGMENTADO ST EXTRAFLEX MB-25 CONAIRE D=355 | 0.1 | 65.23 | 6.52 |
| 3MTS925P007 | u | TE SIMPLE GALVA 90º SEGMENTADA ST EXTRAFLEX MB-25 CONAIRE D=355 | 0.022 | 103.65 | 2.28 |
| 3MRC25P021 | u | REDUCCION CONCENTRICA GALVA SEGMENTADO ST EXTRAFLEX MB-25 CONAIRE D=400/355 | 0.031 | 91.66 | 2.84 |
| CMEL007 | u | MANGUITO UNION GALVA SEGMENTADO JG VENT CONAIRE d=355 | 0.155 | 16.47 | 2.55 |
|  |  | Total |  |  | 92.27 |

**CCEFP025035545** Cond CONAIRE JG EXTRAFLEX MB-25 mm circular D=355 mm y 0,6 mm de espesor 45 pct fig simple pared helic
Precio: 97.48
Fabricación y suministro de conductos CONAIRE JG EXTRAFLEX MB de geometría circular, tipo simple pared helicoidal de acero galvanizado en caliente, calidad del acero DX51D+Z250/275, de 355 mm de diámetro y 0,6 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P007 | ml | TUBO HELICOIDAL GALVA ST EXTRAFLEX MB-25x3000 CONAIRE D=355 | 0.333 | 221.41 | 73.73 |
| 3MCO925P007 | u | CODO GALVA 90º SEGMENTADO ST EXTRAFLEX MB-25 CONAIRE D=355 | 0.054 | 103.57 | 5.59 |
| 3MCO425P007 | u | CODO GALVA 45º SEGMENTADO ST EXTRAFLEX MB-25 CONAIRE D=355 | 0.129 | 65.23 | 8.41 |
| 3MTS925P007 | u | TE SIMPLE GALVA 90º SEGMENTADA ST EXTRAFLEX MB-25 CONAIRE D=355 | 0.028 | 103.65 | 2.90 |
| 3MRC25P021 | u | REDUCCION CONCENTRICA GALVA SEGMENTADO ST EXTRAFLEX MB-25 CONAIRE D=400/355 | 0.039 | 91.66 | 3.57 |
| CMEL007 | u | MANGUITO UNION GALVA SEGMENTADO JG VENT CONAIRE d=355 | 0.199 | 16.47 | 3.28 |
|  |  | Total |  |  | 97.48 |

**CCEFP025035555** Cond CONAIRE JG EXTRAFLEX MB-25 mm circular D=355 mm y 0,6 mm de espesor 55 pct fig simple pared helic
Precio: 102.86
Fabricación y suministro de conductos CONAIRE JG EXTRAFLEX MB de geometría circular, tipo simple pared helicoidal de acero galvanizado en caliente, calidad del acero DX51D+Z250/275, de 355 mm de diámetro y 0,6 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P007 | ml | TUBO HELICOIDAL GALVA ST EXTRAFLEX MB-25x3000 CONAIRE D=355 | 0.333 | 221.41 | 73.73 |
| 3MCO925P007 | u | CODO GALVA 90º SEGMENTADO ST EXTRAFLEX MB-25 CONAIRE D=355 | 0.066 | 103.57 | 6.84 |
| 3MCO425P007 | u | CODO GALVA 45º SEGMENTADO ST EXTRAFLEX MB-25 CONAIRE D=355 | 0.157 | 65.23 | 10.24 |
| 3MTS925P007 | u | TE SIMPLE GALVA 90º SEGMENTADA ST EXTRAFLEX MB-25 CONAIRE D=355 | 0.035 | 103.65 | 3.63 |
| 3MRC25P021 | u | REDUCCION CONCENTRICA GALVA SEGMENTADO ST EXTRAFLEX MB-25 CONAIRE D=400/355 | 0.048 | 91.66 | 4.40 |
| CMEL007 | u | MANGUITO UNION GALVA SEGMENTADO JG VENT CONAIRE d=355 | 0.244 | 16.47 | 4.02 |
|  |  | Total |  |  | 102.86 |

###### XTRFLXP25400 EXTRAFLEX MB-25 D=400 mm

**CCEFP025040015** Cond CONAIRE JG EXTRAFLEX MB-25 mm circular D=400 mm y 0,6 mm de espesor 15 pct fig simple pared helic
Precio: 91.92
Fabricación y suministro de conductos CONAIRE JG EXTRAFLEX MB de geometría circular, tipo simple pared helicoidal de acero galvanizado en caliente, calidad del acero DX51D+Z250/275, de 400 mm de diámetro y 0,6 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P008 | ml | TUBO HELICOIDAL GALVA ST EXTRAFLEX MB-25x3000 CONAIRE D=400 | 0.333 | 247.86 | 82.54 |
| 3MCO925P008 | u | CODO GALVA 90º SEGMENTADO ST EXTRAFLEX MB-25 CONAIRE D=400 | 0.018 | 125.45 | 2.26 |
| 3MCO425P008 | u | CODO GALVA 45º SEGMENTADO ST EXTRAFLEX MB-25 CONAIRE D=400 | 0.043 | 78.23 | 3.36 |
| 3MTS925P008 | u | TE SIMPLE GALVA 90º SEGMENTADA ST EXTRAFLEX MB-25 CONAIRE D=400 | 0.009 | 126.55 | 1.14 |
| 3MRC25P027 | u | REDUCCION CONCENTRICA GALVA SEGMENTADO ST EXTRAFLEX MB-25 CONAIRE D=450/400 | 0.013 | 103.71 | 1.35 |
| CMEL008 | u | MANGUITO UNION GALVA SEGMENTADO JG VENT CONAIRE d=400 | 0.066 | 19.2 | 1.27 |
|  |  | Total |  |  | 91.92 |

**CCEFP025040025** Cond CONAIRE JG EXTRAFLEX MB-25 mm circular D=400 mm y 0,6 mm de espesor 25 pct fig simple pared helic
Precio: 98.28
Fabricación y suministro de conductos CONAIRE JG EXTRAFLEX MB de geometría circular, tipo simple pared helicoidal de acero galvanizado en caliente, calidad del acero DX51D+Z250/275, de 400 mm de diámetro y 0,6 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P008 | ml | TUBO HELICOIDAL GALVA ST EXTRAFLEX MB-25x3000 CONAIRE D=400 | 0.333 | 247.86 | 82.54 |
| 3MCO925P008 | u | CODO GALVA 90º SEGMENTADO ST EXTRAFLEX MB-25 CONAIRE D=400 | 0.03 | 125.45 | 3.76 |
| 3MCO425P008 | u | CODO GALVA 45º SEGMENTADO ST EXTRAFLEX MB-25 CONAIRE D=400 | 0.071 | 78.23 | 5.55 |
| 3MTS925P008 | u | TE SIMPLE GALVA 90º SEGMENTADA ST EXTRAFLEX MB-25 CONAIRE D=400 | 0.016 | 126.55 | 2.02 |
| 3MRC25P027 | u | REDUCCION CONCENTRICA GALVA SEGMENTADO ST EXTRAFLEX MB-25 CONAIRE D=450/400 | 0.022 | 103.71 | 2.28 |
| CMEL008 | u | MANGUITO UNION GALVA SEGMENTADO JG VENT CONAIRE d=400 | 0.111 | 19.2 | 2.13 |
|  |  | Total |  |  | 98.28 |

**CCEFP025040035** Cond CONAIRE JG EXTRAFLEX MB-25 mm circular D=400 mm y 0,6 mm de espesor 35 pct fig simple pared helic
Precio: 104.61
Fabricación y suministro de conductos CONAIRE JG EXTRAFLEX MB de geometría circular, tipo simple pared helicoidal de acero galvanizado en caliente, calidad del acero DX51D+Z250/275, de 400 mm de diámetro y 0,6 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P008 | ml | TUBO HELICOIDAL GALVA ST EXTRAFLEX MB-25x3000 CONAIRE D=400 | 0.333 | 247.86 | 82.54 |
| 3MCO925P008 | u | CODO GALVA 90º SEGMENTADO ST EXTRAFLEX MB-25 CONAIRE D=400 | 0.042 | 125.45 | 5.27 |
| 3MCO425P008 | u | CODO GALVA 45º SEGMENTADO ST EXTRAFLEX MB-25 CONAIRE D=400 | 0.1 | 78.23 | 7.82 |
| 3MTS925P008 | u | TE SIMPLE GALVA 90º SEGMENTADA ST EXTRAFLEX MB-25 CONAIRE D=400 | 0.022 | 126.55 | 2.78 |
| 3MRC25P027 | u | REDUCCION CONCENTRICA GALVA SEGMENTADO ST EXTRAFLEX MB-25 CONAIRE D=450/400 | 0.031 | 103.71 | 3.22 |
| CMEL008 | u | MANGUITO UNION GALVA SEGMENTADO JG VENT CONAIRE d=400 | 0.155 | 19.2 | 2.98 |
|  |  | Total |  |  | 104.61 |

**CCEFP025040045** Cond CONAIRE JG EXTRAFLEX MB-25 mm circular D=400 mm y 0,6 mm de espesor 45 pct fig simple pared helic
Precio: 110.8
Fabricación y suministro de conductos CONAIRE JG EXTRAFLEX MB de geometría circular, tipo simple pared helicoidal de acero galvanizado en caliente, calidad del acero DX51D+Z250/275, de 400 mm de diámetro y 0,6 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P008 | ml | TUBO HELICOIDAL GALVA ST EXTRAFLEX MB-25x3000 CONAIRE D=400 | 0.333 | 247.86 | 82.54 |
| 3MCO925P008 | u | CODO GALVA 90º SEGMENTADO ST EXTRAFLEX MB-25 CONAIRE D=400 | 0.054 | 125.45 | 6.77 |
| 3MCO425P008 | u | CODO GALVA 45º SEGMENTADO ST EXTRAFLEX MB-25 CONAIRE D=400 | 0.129 | 78.23 | 10.09 |
| 3MTS925P008 | u | TE SIMPLE GALVA 90º SEGMENTADA ST EXTRAFLEX MB-25 CONAIRE D=400 | 0.028 | 126.55 | 3.54 |
| 3MRC25P027 | u | REDUCCION CONCENTRICA GALVA SEGMENTADO ST EXTRAFLEX MB-25 CONAIRE D=450/400 | 0.039 | 103.71 | 4.04 |
| CMEL008 | u | MANGUITO UNION GALVA SEGMENTADO JG VENT CONAIRE d=400 | 0.199 | 19.2 | 3.82 |
|  |  | Total |  |  | 110.8 |

**CCEFP025040055** Cond CONAIRE JG EXTRAFLEX MB-25 mm circular D=400 mm y 0,6 mm de espesor 55 pct fig simple pared helic
Precio: 117.19
Fabricación y suministro de conductos CONAIRE JG EXTRAFLEX MB de geometría circular, tipo simple pared helicoidal de acero galvanizado en caliente, calidad del acero DX51D+Z250/275, de 400 mm de diámetro y 0,6 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P008 | ml | TUBO HELICOIDAL GALVA ST EXTRAFLEX MB-25x3000 CONAIRE D=400 | 0.333 | 247.86 | 82.54 |
| 3MCO925P008 | u | CODO GALVA 90º SEGMENTADO ST EXTRAFLEX MB-25 CONAIRE D=400 | 0.066 | 125.45 | 8.28 |
| 3MCO425P008 | u | CODO GALVA 45º SEGMENTADO ST EXTRAFLEX MB-25 CONAIRE D=400 | 0.157 | 78.23 | 12.28 |
| 3MTS925P008 | u | TE SIMPLE GALVA 90º SEGMENTADA ST EXTRAFLEX MB-25 CONAIRE D=400 | 0.035 | 126.55 | 4.43 |
| 3MRC25P027 | u | REDUCCION CONCENTRICA GALVA SEGMENTADO ST EXTRAFLEX MB-25 CONAIRE D=450/400 | 0.048 | 103.71 | 4.98 |
| CMEL008 | u | MANGUITO UNION GALVA SEGMENTADO JG VENT CONAIRE d=400 | 0.244 | 19.2 | 4.68 |
|  |  | Total |  |  | 117.19 |

###### XTRFLXP25450 EXTRAFLEX MB-25 D=450 mm

**CCEFP025045015** Cond CONAIRE JG EXTRAFLEX MB-25 mm circular D=450 mm y 0,6 mm de espesor 15 pct fig simple pared helic
Precio: 103.81
Fabricación y suministro de conductos CONAIRE JG EXTRAFLEX MB de geometría circular, tipo simple pared helicoidal de acero galvanizado en caliente, calidad del acero DX51D+Z250/275, de 450 mm de diámetro y 0,6 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P009 | ml | TUBO HELICOIDAL GALVA ST EXTRAFLEX MB-25x3000 CONAIRE D=450 | 0.333 | 279.22 | 92.98 |
| 3MCO925P009 | u | CODO GALVA 90º SEGMENTADO ST EXTRAFLEX MB-25 CONAIRE D=450 | 0.018 | 149.38 | 2.69 |
| 3MCO425P009 | u | CODO GALVA 45º SEGMENTADO ST EXTRAFLEX MB-25 CONAIRE D=450 | 0.043 | 91.48 | 3.93 |
| 3MTS925P009 | u | TE SIMPLE GALVA 90º SEGMENTADA ST EXTRAFLEX MB-25 CONAIRE D=450 | 0.009 | 139.15 | 1.25 |
| 3MRC25P033 | u | REDUCCION CONCENTRICA GALVA SEGMENTADO ST EXTRAFLEX MB-25 CONAIRE D=500/450 | 0.013 | 122.28 | 1.59 |
| CMEL009 | u | MANGUITO UNION GALVA SEGMENTADO JG VENT CONAIRE d=450 | 0.066 | 20.75 | 1.37 |
|  |  | Total |  |  | 103.81 |

**CCEFP025045025** Cond CONAIRE JG EXTRAFLEX MB-25 mm circular D=450 mm y 0,6 mm de espesor 25 pct fig simple pared helic
Precio: 111.18
Fabricación y suministro de conductos CONAIRE JG EXTRAFLEX MB de geometría circular, tipo simple pared helicoidal de acero galvanizado en caliente, calidad del acero DX51D+Z250/275, de 450 mm de diámetro y 0,6 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P009 | ml | TUBO HELICOIDAL GALVA ST EXTRAFLEX MB-25x3000 CONAIRE D=450 | 0.333 | 279.22 | 92.98 |
| 3MCO925P009 | u | CODO GALVA 90º SEGMENTADO ST EXTRAFLEX MB-25 CONAIRE D=450 | 0.03 | 149.38 | 4.48 |
| 3MCO425P009 | u | CODO GALVA 45º SEGMENTADO ST EXTRAFLEX MB-25 CONAIRE D=450 | 0.071 | 91.48 | 6.50 |
| 3MTS925P009 | u | TE SIMPLE GALVA 90º SEGMENTADA ST EXTRAFLEX MB-25 CONAIRE D=450 | 0.016 | 139.15 | 2.23 |
| 3MRC25P033 | u | REDUCCION CONCENTRICA GALVA SEGMENTADO ST EXTRAFLEX MB-25 CONAIRE D=500/450 | 0.022 | 122.28 | 2.69 |
| CMEL009 | u | MANGUITO UNION GALVA SEGMENTADO JG VENT CONAIRE d=450 | 0.111 | 20.75 | 2.30 |
|  |  | Total |  |  | 111.18 |

**CCEFP025045035** Cond CONAIRE JG EXTRAFLEX MB-25 mm circular D=450 mm y 0,6 mm de espesor 35 pct fig simple pared helic
Precio: 118.47
Fabricación y suministro de conductos CONAIRE JG EXTRAFLEX MB de geometría circular, tipo simple pared helicoidal de acero galvanizado en caliente, calidad del acero DX51D+Z250/275, de 450 mm de diámetro y 0,6 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P009 | ml | TUBO HELICOIDAL GALVA ST EXTRAFLEX MB-25x3000 CONAIRE D=450 | 0.333 | 279.22 | 92.98 |
| 3MCO925P009 | u | CODO GALVA 90º SEGMENTADO ST EXTRAFLEX MB-25 CONAIRE D=450 | 0.042 | 149.38 | 6.27 |
| 3MCO425P009 | u | CODO GALVA 45º SEGMENTADO ST EXTRAFLEX MB-25 CONAIRE D=450 | 0.1 | 91.48 | 9.15 |
| 3MTS925P009 | u | TE SIMPLE GALVA 90º SEGMENTADA ST EXTRAFLEX MB-25 CONAIRE D=450 | 0.022 | 139.15 | 3.06 |
| 3MRC25P033 | u | REDUCCION CONCENTRICA GALVA SEGMENTADO ST EXTRAFLEX MB-25 CONAIRE D=500/450 | 0.031 | 122.28 | 3.79 |
| CMEL009 | u | MANGUITO UNION GALVA SEGMENTADO JG VENT CONAIRE d=450 | 0.155 | 20.75 | 3.22 |
|  |  | Total |  |  | 118.47 |

**CCEFP025045045** Cond CONAIRE JG EXTRAFLEX MB-25 mm circular D=450 mm y 0,6 mm de espesor 45 pct fig simple pared helic
Precio: 125.65
Fabricación y suministro de conductos CONAIRE JG EXTRAFLEX MB de geometría circular, tipo simple pared helicoidal de acero galvanizado en caliente, calidad del acero DX51D+Z250/275, de 450 mm de diámetro y 0,6 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P009 | ml | TUBO HELICOIDAL GALVA ST EXTRAFLEX MB-25x3000 CONAIRE D=450 | 0.333 | 279.22 | 92.98 |
| 3MCO925P009 | u | CODO GALVA 90º SEGMENTADO ST EXTRAFLEX MB-25 CONAIRE D=450 | 0.054 | 149.38 | 8.07 |
| 3MCO425P009 | u | CODO GALVA 45º SEGMENTADO ST EXTRAFLEX MB-25 CONAIRE D=450 | 0.129 | 91.48 | 11.80 |
| 3MTS925P009 | u | TE SIMPLE GALVA 90º SEGMENTADA ST EXTRAFLEX MB-25 CONAIRE D=450 | 0.028 | 139.15 | 3.90 |
| 3MRC25P033 | u | REDUCCION CONCENTRICA GALVA SEGMENTADO ST EXTRAFLEX MB-25 CONAIRE D=500/450 | 0.039 | 122.28 | 4.77 |
| CMEL009 | u | MANGUITO UNION GALVA SEGMENTADO JG VENT CONAIRE d=450 | 0.199 | 20.75 | 4.13 |
|  |  | Total |  |  | 125.65 |

**CCEFP025045055** Cond CONAIRE JG EXTRAFLEX MB-25 mm circular D=450 mm y 0,6 mm de espesor 55 pct fig simple pared helic
Precio: 133
Fabricación y suministro de conductos CONAIRE JG EXTRAFLEX MB de geometría circular, tipo simple pared helicoidal de acero galvanizado en caliente, calidad del acero DX51D+Z250/275, de 450 mm de diámetro y 0,6 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P009 | ml | TUBO HELICOIDAL GALVA ST EXTRAFLEX MB-25x3000 CONAIRE D=450 | 0.333 | 279.22 | 92.98 |
| 3MCO925P009 | u | CODO GALVA 90º SEGMENTADO ST EXTRAFLEX MB-25 CONAIRE D=450 | 0.066 | 149.38 | 9.86 |
| 3MCO425P009 | u | CODO GALVA 45º SEGMENTADO ST EXTRAFLEX MB-25 CONAIRE D=450 | 0.157 | 91.48 | 14.36 |
| 3MTS925P009 | u | TE SIMPLE GALVA 90º SEGMENTADA ST EXTRAFLEX MB-25 CONAIRE D=450 | 0.035 | 139.15 | 4.87 |
| 3MRC25P033 | u | REDUCCION CONCENTRICA GALVA SEGMENTADO ST EXTRAFLEX MB-25 CONAIRE D=500/450 | 0.048 | 122.28 | 5.87 |
| CMEL009 | u | MANGUITO UNION GALVA SEGMENTADO JG VENT CONAIRE d=450 | 0.244 | 20.75 | 5.06 |
|  |  | Total |  |  | 133 |

###### XTRFLXP25500 EXTRAFLEX MB-25 D=500 mm

**CCEFP025050015** Cond CONAIRE JG EXTRAFLEX MB-25 mm circular D=500 mm y 0,7 mm de espesor 15 pct fig simple pared helic
Precio: 121.72
Fabricación y suministro de conductos CONAIRE JG EXTRAFLEX MB de geometría circular, tipo simple pared helicoidal de acero galvanizado en caliente, calidad del acero DX51D+Z250/275, de 500 mm de diámetro y 0,7 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P010 | ml | TUBO HELICOIDAL GALVA ST EXTRAFLEX MB-25x3000 CONAIRE D=500 | 0.333 | 324.92 | 108.20 |
| 3MCO925P010 | u | CODO GALVA 90º SEGMENTADO ST EXTRAFLEX MB-25 CONAIRE D=500 | 0.018 | 194.22 | 3.50 |
| 3MCO425P010 | u | CODO GALVA 45º SEGMENTADO ST EXTRAFLEX MB-25 CONAIRE D=500 | 0.043 | 112.7 | 4.85 |
| 3MTS925P010 | u | TE SIMPLE GALVA 90º SEGMENTADA ST EXTRAFLEX MB-25 CONAIRE D=500 | 0.009 | 183.16 | 1.65 |
| 3MRC25P040 | u | REDUCCION CONCENTRICA GALVA SEGMENTADO ST EXTRAFLEX MB-25 CONAIRE D=560/500 | 0.013 | 152.7 | 1.99 |
| CMEL010 | u | MANGUITO UNION GALVA SEGMENTADO JG VENT CONAIRE d=500 | 0.066 | 23.22 | 1.53 |
|  |  | Total |  |  | 121.72 |

**CCEFP025050025** Cond CONAIRE JG EXTRAFLEX MB-25 mm circular D=500 mm y 0,7 mm de espesor 25 pct fig simple pared helic
Precio: 130.9
Fabricación y suministro de conductos CONAIRE JG EXTRAFLEX MB de geometría circular, tipo simple pared helicoidal de acero galvanizado en caliente, calidad del acero DX51D+Z250/275, de 500 mm de diámetro y 0,7 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P010 | ml | TUBO HELICOIDAL GALVA ST EXTRAFLEX MB-25x3000 CONAIRE D=500 | 0.333 | 324.92 | 108.20 |
| 3MCO925P010 | u | CODO GALVA 90º SEGMENTADO ST EXTRAFLEX MB-25 CONAIRE D=500 | 0.03 | 194.22 | 5.83 |
| 3MCO425P010 | u | CODO GALVA 45º SEGMENTADO ST EXTRAFLEX MB-25 CONAIRE D=500 | 0.071 | 112.7 | 8.00 |
| 3MTS925P010 | u | TE SIMPLE GALVA 90º SEGMENTADA ST EXTRAFLEX MB-25 CONAIRE D=500 | 0.016 | 183.16 | 2.93 |
| 3MRC25P040 | u | REDUCCION CONCENTRICA GALVA SEGMENTADO ST EXTRAFLEX MB-25 CONAIRE D=560/500 | 0.022 | 152.7 | 3.36 |
| CMEL010 | u | MANGUITO UNION GALVA SEGMENTADO JG VENT CONAIRE d=500 | 0.111 | 23.22 | 2.58 |
|  |  | Total |  |  | 130.9 |

**CCEFP025050035** Cond CONAIRE JG EXTRAFLEX MB-25 mm circular D=500 mm y 0,7 mm de espesor 35 pct fig simple pared helic
Precio: 139.99
Fabricación y suministro de conductos CONAIRE JG EXTRAFLEX MB de geometría circular, tipo simple pared helicoidal de acero galvanizado en caliente, calidad del acero DX51D+Z250/275, de 500 mm de diámetro y 0,7 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P010 | ml | TUBO HELICOIDAL GALVA ST EXTRAFLEX MB-25x3000 CONAIRE D=500 | 0.333 | 324.92 | 108.20 |
| 3MCO925P010 | u | CODO GALVA 90º SEGMENTADO ST EXTRAFLEX MB-25 CONAIRE D=500 | 0.042 | 194.22 | 8.16 |
| 3MCO425P010 | u | CODO GALVA 45º SEGMENTADO ST EXTRAFLEX MB-25 CONAIRE D=500 | 0.1 | 112.7 | 11.27 |
| 3MTS925P010 | u | TE SIMPLE GALVA 90º SEGMENTADA ST EXTRAFLEX MB-25 CONAIRE D=500 | 0.022 | 183.16 | 4.03 |
| 3MRC25P040 | u | REDUCCION CONCENTRICA GALVA SEGMENTADO ST EXTRAFLEX MB-25 CONAIRE D=560/500 | 0.031 | 152.7 | 4.73 |
| CMEL010 | u | MANGUITO UNION GALVA SEGMENTADO JG VENT CONAIRE d=500 | 0.155 | 23.22 | 3.60 |
|  |  | Total |  |  | 139.99 |

**CCEFP025050045** Cond CONAIRE JG EXTRAFLEX MB-25 mm circular D=500 mm y 0,7 mm de espesor 45 pct fig simple pared helic
Precio: 148.94
Fabricación y suministro de conductos CONAIRE JG EXTRAFLEX MB de geometría circular, tipo simple pared helicoidal de acero galvanizado en caliente, calidad del acero DX51D+Z250/275, de 500 mm de diámetro y 0,7 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P010 | ml | TUBO HELICOIDAL GALVA ST EXTRAFLEX MB-25x3000 CONAIRE D=500 | 0.333 | 324.92 | 108.20 |
| 3MCO925P010 | u | CODO GALVA 90º SEGMENTADO ST EXTRAFLEX MB-25 CONAIRE D=500 | 0.054 | 194.22 | 10.49 |
| 3MCO425P010 | u | CODO GALVA 45º SEGMENTADO ST EXTRAFLEX MB-25 CONAIRE D=500 | 0.129 | 112.7 | 14.54 |
| 3MTS925P010 | u | TE SIMPLE GALVA 90º SEGMENTADA ST EXTRAFLEX MB-25 CONAIRE D=500 | 0.028 | 183.16 | 5.13 |
| 3MRC25P040 | u | REDUCCION CONCENTRICA GALVA SEGMENTADO ST EXTRAFLEX MB-25 CONAIRE D=560/500 | 0.039 | 152.7 | 5.96 |
| CMEL010 | u | MANGUITO UNION GALVA SEGMENTADO JG VENT CONAIRE d=500 | 0.199 | 23.22 | 4.62 |
|  |  | Total |  |  | 148.94 |

**CCEFP025050055** Cond CONAIRE JG EXTRAFLEX MB-25 mm circular D=500 mm y 0,7 mm de espesor 55 pct fig simple pared helic
Precio: 158.12
Fabricación y suministro de conductos CONAIRE JG EXTRAFLEX MB de geometría circular, tipo simple pared helicoidal de acero galvanizado en caliente, calidad del acero DX51D+Z250/275, de 500 mm de diámetro y 0,7 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P010 | ml | TUBO HELICOIDAL GALVA ST EXTRAFLEX MB-25x3000 CONAIRE D=500 | 0.333 | 324.92 | 108.20 |
| 3MCO925P010 | u | CODO GALVA 90º SEGMENTADO ST EXTRAFLEX MB-25 CONAIRE D=500 | 0.066 | 194.22 | 12.82 |
| 3MCO425P010 | u | CODO GALVA 45º SEGMENTADO ST EXTRAFLEX MB-25 CONAIRE D=500 | 0.157 | 112.7 | 17.69 |
| 3MTS925P010 | u | TE SIMPLE GALVA 90º SEGMENTADA ST EXTRAFLEX MB-25 CONAIRE D=500 | 0.035 | 183.16 | 6.41 |
| 3MRC25P040 | u | REDUCCION CONCENTRICA GALVA SEGMENTADO ST EXTRAFLEX MB-25 CONAIRE D=560/500 | 0.048 | 152.7 | 7.33 |
| CMEL010 | u | MANGUITO UNION GALVA SEGMENTADO JG VENT CONAIRE d=500 | 0.244 | 23.22 | 5.67 |
|  |  | Total |  |  | 158.12 |

###### XTRFLXP25560 EXTRAFLEX MB-25 D=560 mm

**CCEFP025056015** Cond CONAIRE JG EXTRAFLEX MB-25 mm circular D=560 mm y 0,7 mm de espesor 15 pct fig simple pared helic
Precio: 136.3
Fabricación y suministro de conductos CONAIRE JG EXTRAFLEX MB de geometría circular, tipo simple pared helicoidal de acero galvanizado en caliente, calidad del acero DX51D+Z250/275, de 560 mm de diámetro y 0,7 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P011 | ml | TUBO HELICOIDAL GALVA ST EXTRAFLEX MB-25x3000 CONAIRE D=560 | 0.333 | 362.6 | 120.75 |
| 3MCO925P011 | u | CODO GALVA 90º SEGMENTADO ST EXTRAFLEX MB-25 CONAIRE D=560 | 0.018 | 227.97 | 4.10 |
| 3MCO425P011 | u | CODO GALVA 45º SEGMENTADO ST EXTRAFLEX MB-25 CONAIRE D=560 | 0.043 | 134.49 | 5.78 |
| 3MTS925P011 | u | TE SIMPLE GALVA 90º SEGMENTADA ST EXTRAFLEX MB-25 CONAIRE D=560 | 0.009 | 217.53 | 1.96 |
| 3MRC25P048 | u | REDUCCION CONCENTRICA GALVA SEGMENTADO ST EXTRAFLEX MB-25 CONAIRE D=600/560 | 0.013 | 167.34 | 2.18 |
| CMEL010 | u | MANGUITO UNION GALVA SEGMENTADO JG VENT CONAIRE d=500 | 0.066 | 23.22 | 1.53 |
|  |  | Total |  |  | 136.3 |

**CCEFP025056025** Cond CONAIRE JG EXTRAFLEX MB-25 mm circular D=560 mm y 0,7 mm de espesor 25 pct fig simple pared helic
Precio: 136.3
Fabricación y suministro de conductos CONAIRE JG EXTRAFLEX MB de geometría circular, tipo simple pared helicoidal de acero galvanizado en caliente, calidad del acero DX51D+Z250/275, de 560 mm de diámetro y 0,7 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P011 | ml | TUBO HELICOIDAL GALVA ST EXTRAFLEX MB-25x3000 CONAIRE D=560 | 0.333 | 362.6 | 120.75 |
| 3MCO925P011 | u | CODO GALVA 90º SEGMENTADO ST EXTRAFLEX MB-25 CONAIRE D=560 | 0.018 | 227.97 | 4.10 |
| 3MCO425P011 | u | CODO GALVA 45º SEGMENTADO ST EXTRAFLEX MB-25 CONAIRE D=560 | 0.043 | 134.49 | 5.78 |
| 3MTS925P011 | u | TE SIMPLE GALVA 90º SEGMENTADA ST EXTRAFLEX MB-25 CONAIRE D=560 | 0.009 | 217.53 | 1.96 |
| 3MRC25P048 | u | REDUCCION CONCENTRICA GALVA SEGMENTADO ST EXTRAFLEX MB-25 CONAIRE D=600/560 | 0.013 | 167.34 | 2.18 |
| CMEL010 | u | MANGUITO UNION GALVA SEGMENTADO JG VENT CONAIRE d=500 | 0.066 | 23.22 | 1.53 |
|  |  | Total |  |  | 136.3 |

**CCEFP025056035** Cond CONAIRE JG EXTRAFLEX MB-25 mm circular D=560 mm y 0,7 mm de espesor 35 pct fig simple pared helic
Precio: 136.3
Fabricación y suministro de conductos CONAIRE JG EXTRAFLEX MB de geometría circular, tipo simple pared helicoidal de acero galvanizado en caliente, calidad del acero DX51D+Z250/275, de 560 mm de diámetro y 0,7 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P011 | ml | TUBO HELICOIDAL GALVA ST EXTRAFLEX MB-25x3000 CONAIRE D=560 | 0.333 | 362.6 | 120.75 |
| 3MCO925P011 | u | CODO GALVA 90º SEGMENTADO ST EXTRAFLEX MB-25 CONAIRE D=560 | 0.018 | 227.97 | 4.10 |
| 3MCO425P011 | u | CODO GALVA 45º SEGMENTADO ST EXTRAFLEX MB-25 CONAIRE D=560 | 0.043 | 134.49 | 5.78 |
| 3MTS925P011 | u | TE SIMPLE GALVA 90º SEGMENTADA ST EXTRAFLEX MB-25 CONAIRE D=560 | 0.009 | 217.53 | 1.96 |
| 3MRC25P048 | u | REDUCCION CONCENTRICA GALVA SEGMENTADO ST EXTRAFLEX MB-25 CONAIRE D=600/560 | 0.013 | 167.34 | 2.18 |
| CMEL010 | u | MANGUITO UNION GALVA SEGMENTADO JG VENT CONAIRE d=500 | 0.066 | 23.22 | 1.53 |
|  |  | Total |  |  | 136.3 |

**CCEFP025056045** Cond CONAIRE JG EXTRAFLEX MB-25 mm circular D=560 mm y 0,7 mm de espesor 45 pct fig simple pared helic
Precio: 136.3
Fabricación y suministro de conductos CONAIRE JG EXTRAFLEX MB de geometría circular, tipo simple pared helicoidal de acero galvanizado en caliente, calidad del acero DX51D+Z250/275, de 560 mm de diámetro y 0,7 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P011 | ml | TUBO HELICOIDAL GALVA ST EXTRAFLEX MB-25x3000 CONAIRE D=560 | 0.333 | 362.6 | 120.75 |
| 3MCO925P011 | u | CODO GALVA 90º SEGMENTADO ST EXTRAFLEX MB-25 CONAIRE D=560 | 0.018 | 227.97 | 4.10 |
| 3MCO425P011 | u | CODO GALVA 45º SEGMENTADO ST EXTRAFLEX MB-25 CONAIRE D=560 | 0.043 | 134.49 | 5.78 |
| 3MTS925P011 | u | TE SIMPLE GALVA 90º SEGMENTADA ST EXTRAFLEX MB-25 CONAIRE D=560 | 0.009 | 217.53 | 1.96 |
| 3MRC25P048 | u | REDUCCION CONCENTRICA GALVA SEGMENTADO ST EXTRAFLEX MB-25 CONAIRE D=600/560 | 0.013 | 167.34 | 2.18 |
| CMEL010 | u | MANGUITO UNION GALVA SEGMENTADO JG VENT CONAIRE d=500 | 0.066 | 23.22 | 1.53 |
|  |  | Total |  |  | 136.3 |

**CCEFP025056055** Cond CONAIRE JG EXTRAFLEX MB-25 mm circular D=560 mm y 0,7 mm de espesor 55 pct fig simple pared helic
Precio: 136.3
Fabricación y suministro de conductos CONAIRE JG EXTRAFLEX MB de geometría circular, tipo simple pared helicoidal de acero galvanizado en caliente, calidad del acero DX51D+Z250/275, de 560 mm de diámetro y 0,7 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P011 | ml | TUBO HELICOIDAL GALVA ST EXTRAFLEX MB-25x3000 CONAIRE D=560 | 0.333 | 362.6 | 120.75 |
| 3MCO925P011 | u | CODO GALVA 90º SEGMENTADO ST EXTRAFLEX MB-25 CONAIRE D=560 | 0.018 | 227.97 | 4.10 |
| 3MCO425P011 | u | CODO GALVA 45º SEGMENTADO ST EXTRAFLEX MB-25 CONAIRE D=560 | 0.043 | 134.49 | 5.78 |
| 3MTS925P011 | u | TE SIMPLE GALVA 90º SEGMENTADA ST EXTRAFLEX MB-25 CONAIRE D=560 | 0.009 | 217.53 | 1.96 |
| 3MRC25P048 | u | REDUCCION CONCENTRICA GALVA SEGMENTADO ST EXTRAFLEX MB-25 CONAIRE D=600/560 | 0.013 | 167.34 | 2.18 |
| CMEL010 | u | MANGUITO UNION GALVA SEGMENTADO JG VENT CONAIRE d=500 | 0.066 | 23.22 | 1.53 |
|  |  | Total |  |  | 136.3 |

###### XTRFLXP25600 EXTRAFLEX MB-25 D=600 mm

**CCEFP025060015** Cond CONAIRE JG EXTRAFLEX MB-25 mm circular D=600 mm y 0,7 mm de espesor 15 pct fig simple pared helic
Precio: 149.02
Fabricación y suministro de conductos CONAIRE JG EXTRAFLEX MB de geometría circular, tipo simple pared helicoidal de acero galvanizado en caliente, calidad del acero DX51D+Z250/275, de 600 mm de diámetro y 0,7 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P012 | ml | TUBO HELICOIDAL GALVA ST EXTRAFLEX MB-25x3000 CONAIRE D=600 | 0.333 | 393.28 | 130.96 |
| 3MCO925P012 | u | CODO GALVA 90º SEGMENTADO ST EXTRAFLEX MB-25 CONAIRE D=600 | 0.018 | 261.52 | 4.71 |
| 3MCO425P012 | u | CODO GALVA 45º SEGMENTADO ST EXTRAFLEX MB-25 CONAIRE D=600 | 0.043 | 157.5 | 6.77 |
| 3MTS925P012 | u | TE SIMPLE GALVA 90º SEGMENTADA ST EXTRAFLEX MB-25 CONAIRE D=600 | 0.009 | 247.15 | 2.22 |
| 3MRC25P056 | u | REDUCCION CONCENTRICA GALVA SEGMENTADO ST EXTRAFLEX MB-25 CONAIRE D=630/600 | 0.013 | 197.53 | 2.57 |
| CMEL012 | u | MANGUITO UNION GALVA SEGMENTADO JG VENT CONAIRE d=600 | 0.066 | 27.05 | 1.79 |
|  |  | Total |  |  | 149.02 |

**CCEFP025060025** Cond CONAIRE JG EXTRAFLEX MB-25 mm circular D=600 mm y 0,7 mm de espesor 25 pct fig simple pared helic
Precio: 149.02
Fabricación y suministro de conductos CONAIRE JG EXTRAFLEX MB de geometría circular, tipo simple pared helicoidal de acero galvanizado en caliente, calidad del acero DX51D+Z250/275, de 600 mm de diámetro y 0,7 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P012 | ml | TUBO HELICOIDAL GALVA ST EXTRAFLEX MB-25x3000 CONAIRE D=600 | 0.333 | 393.28 | 130.96 |
| 3MCO925P012 | u | CODO GALVA 90º SEGMENTADO ST EXTRAFLEX MB-25 CONAIRE D=600 | 0.018 | 261.52 | 4.71 |
| 3MCO425P012 | u | CODO GALVA 45º SEGMENTADO ST EXTRAFLEX MB-25 CONAIRE D=600 | 0.043 | 157.5 | 6.77 |
| 3MTS925P012 | u | TE SIMPLE GALVA 90º SEGMENTADA ST EXTRAFLEX MB-25 CONAIRE D=600 | 0.009 | 247.15 | 2.22 |
| 3MRC25P056 | u | REDUCCION CONCENTRICA GALVA SEGMENTADO ST EXTRAFLEX MB-25 CONAIRE D=630/600 | 0.013 | 197.53 | 2.57 |
| CMEL012 | u | MANGUITO UNION GALVA SEGMENTADO JG VENT CONAIRE d=600 | 0.066 | 27.05 | 1.79 |
|  |  | Total |  |  | 149.02 |

**CCEFP025060035** Cond CONAIRE JG EXTRAFLEX MB-25 mm circular D=600 mm y 0,7 mm de espesor 35 pct fig simple pared helic
Precio: 149.02
Fabricación y suministro de conductos CONAIRE JG EXTRAFLEX MB de geometría circular, tipo simple pared helicoidal de acero galvanizado en caliente, calidad del acero DX51D+Z250/275, de 600 mm de diámetro y 0,7 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P012 | ml | TUBO HELICOIDAL GALVA ST EXTRAFLEX MB-25x3000 CONAIRE D=600 | 0.333 | 393.28 | 130.96 |
| 3MCO925P012 | u | CODO GALVA 90º SEGMENTADO ST EXTRAFLEX MB-25 CONAIRE D=600 | 0.018 | 261.52 | 4.71 |
| 3MCO425P012 | u | CODO GALVA 45º SEGMENTADO ST EXTRAFLEX MB-25 CONAIRE D=600 | 0.043 | 157.5 | 6.77 |
| 3MTS925P012 | u | TE SIMPLE GALVA 90º SEGMENTADA ST EXTRAFLEX MB-25 CONAIRE D=600 | 0.009 | 247.15 | 2.22 |
| 3MRC25P056 | u | REDUCCION CONCENTRICA GALVA SEGMENTADO ST EXTRAFLEX MB-25 CONAIRE D=630/600 | 0.013 | 197.53 | 2.57 |
| CMEL012 | u | MANGUITO UNION GALVA SEGMENTADO JG VENT CONAIRE d=600 | 0.066 | 27.05 | 1.79 |
|  |  | Total |  |  | 149.02 |

**CCEFP025060045** Cond CONAIRE JG EXTRAFLEX MB-25 mm circular D=600 mm y 0,7 mm de espesor 45 pct fig simple pared helic
Precio: 149.02
Fabricación y suministro de conductos CONAIRE JG EXTRAFLEX MB de geometría circular, tipo simple pared helicoidal de acero galvanizado en caliente, calidad del acero DX51D+Z250/275, de 600 mm de diámetro y 0,7 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P012 | ml | TUBO HELICOIDAL GALVA ST EXTRAFLEX MB-25x3000 CONAIRE D=600 | 0.333 | 393.28 | 130.96 |
| 3MCO925P012 | u | CODO GALVA 90º SEGMENTADO ST EXTRAFLEX MB-25 CONAIRE D=600 | 0.018 | 261.52 | 4.71 |
| 3MCO425P012 | u | CODO GALVA 45º SEGMENTADO ST EXTRAFLEX MB-25 CONAIRE D=600 | 0.043 | 157.5 | 6.77 |
| 3MTS925P012 | u | TE SIMPLE GALVA 90º SEGMENTADA ST EXTRAFLEX MB-25 CONAIRE D=600 | 0.009 | 247.15 | 2.22 |
| 3MRC25P056 | u | REDUCCION CONCENTRICA GALVA SEGMENTADO ST EXTRAFLEX MB-25 CONAIRE D=630/600 | 0.013 | 197.53 | 2.57 |
| CMEL012 | u | MANGUITO UNION GALVA SEGMENTADO JG VENT CONAIRE d=600 | 0.066 | 27.05 | 1.79 |
|  |  | Total |  |  | 149.02 |

**CCEFP025060055** Cond CONAIRE JG EXTRAFLEX MB-25 mm circular D=600 mm y 0,7 mm de espesor 55 pct fig simple pared helic
Precio: 149.02
Fabricación y suministro de conductos CONAIRE JG EXTRAFLEX MB de geometría circular, tipo simple pared helicoidal de acero galvanizado en caliente, calidad del acero DX51D+Z250/275, de 600 mm de diámetro y 0,7 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P012 | ml | TUBO HELICOIDAL GALVA ST EXTRAFLEX MB-25x3000 CONAIRE D=600 | 0.333 | 393.28 | 130.96 |
| 3MCO925P012 | u | CODO GALVA 90º SEGMENTADO ST EXTRAFLEX MB-25 CONAIRE D=600 | 0.018 | 261.52 | 4.71 |
| 3MCO425P012 | u | CODO GALVA 45º SEGMENTADO ST EXTRAFLEX MB-25 CONAIRE D=600 | 0.043 | 157.5 | 6.77 |
| 3MTS925P012 | u | TE SIMPLE GALVA 90º SEGMENTADA ST EXTRAFLEX MB-25 CONAIRE D=600 | 0.009 | 247.15 | 2.22 |
| 3MRC25P056 | u | REDUCCION CONCENTRICA GALVA SEGMENTADO ST EXTRAFLEX MB-25 CONAIRE D=630/600 | 0.013 | 197.53 | 2.57 |
| CMEL012 | u | MANGUITO UNION GALVA SEGMENTADO JG VENT CONAIRE d=600 | 0.066 | 27.05 | 1.79 |
|  |  | Total |  |  | 149.02 |

###### XTRFLXP25630 EXTRAFLEX MB-25 D=630 mm

**CCEFP025063015** Cond CONAIRE JG EXTRAFLEX MB-25 mm circular D=630 mm y 0,7 mm de espesor 15 pct fig simple pared helic
Precio: 156.69
Fabricación y suministro de conductos CONAIRE JG EXTRAFLEX MB de geometría circular, tipo simple pared helicoidal de acero galvanizado en caliente, calidad del acero DX51D+Z250/275, de 630 mm de diámetro y 0,7 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P013 | ml | TUBO HELICOIDAL GALVA ST EXTRAFLEX MB-25x3000 CONAIRE D=630 | 0.333 | 411.29 | 136.96 |
| 3MCO925P013 | u | CODO GALVA 90º SEGMENTADO ST EXTRAFLEX MB-25 CONAIRE D=630 | 0.018 | 284.82 | 5.13 |
| 3MCO425P013 | u | CODO GALVA 45º SEGMENTADO ST EXTRAFLEX MB-25 CONAIRE D=630 | 0.043 | 171.48 | 7.37 |
| 3MTS925P013 | u | TE SIMPLE GALVA 90º SEGMENTADA ST EXTRAFLEX MB-25 CONAIRE D=630 | 0.009 | 266.62 | 2.40 |
| 3MRC25P065 | u | REDUCCION CONCENTRICA GALVA SEGMENTADO ST EXTRAFLEX MB-25 CONAIRE D=710/630 | 0.013 | 224 | 2.91 |
| CMEL013 | u | MANGUITO UNION GALVA SEGMENTADO JG VENT CONAIRE d=630 | 0.066 | 29.11 | 1.92 |
|  |  | Total |  |  | 156.69 |

**CCEFP025063025** Cond CONAIRE JG EXTRAFLEX MB-25 mm circular D=630 mm y 0,7 mm de espesor 25 pct fig simple pared helic
Precio: 158
Fabricación y suministro de conductos CONAIRE JG EXTRAFLEX MB de geometría circular, tipo simple pared helicoidal de acero galvanizado en caliente, calidad del acero DX51D+Z250/275, de 630 mm de diámetro y 0,7 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P013 | ml | TUBO HELICOIDAL GALVA ST EXTRAFLEX MB-25x3000 CONAIRE D=630 | 0.333 | 411.29 | 136.96 |
| 3MCO925P013 | u | CODO GALVA 90º SEGMENTADO ST EXTRAFLEX MB-25 CONAIRE D=630 | 0.018 | 284.82 | 5.13 |
| 3MCO425P013 | u | CODO GALVA 45º SEGMENTADO ST EXTRAFLEX MB-25 CONAIRE D=630 | 0.043 | 171.48 | 7.37 |
| 3MTS925P013 | u | TE SIMPLE GALVA 90º SEGMENTADA ST EXTRAFLEX MB-25 CONAIRE D=630 | 0.009 | 266.62 | 2.40 |
| 3MRC25P065 | u | REDUCCION CONCENTRICA GALVA SEGMENTADO ST EXTRAFLEX MB-25 CONAIRE D=710/630 | 0.013 | 224 | 2.91 |
| CMEL013 | u | MANGUITO UNION GALVA SEGMENTADO JG VENT CONAIRE d=630 | 0.111 | 29.11 | 3.23 |
|  |  | Total |  |  | 158 |

**CCEFP025063035** Cond CONAIRE JG EXTRAFLEX MB-25 mm circular D=630 mm y 0,7 mm de espesor 35 pct fig simple pared helic
Precio: 159.28
Fabricación y suministro de conductos CONAIRE JG EXTRAFLEX MB de geometría circular, tipo simple pared helicoidal de acero galvanizado en caliente, calidad del acero DX51D+Z250/275, de 630 mm de diámetro y 0,7 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P013 | ml | TUBO HELICOIDAL GALVA ST EXTRAFLEX MB-25x3000 CONAIRE D=630 | 0.333 | 411.29 | 136.96 |
| 3MCO925P013 | u | CODO GALVA 90º SEGMENTADO ST EXTRAFLEX MB-25 CONAIRE D=630 | 0.018 | 284.82 | 5.13 |
| 3MCO425P013 | u | CODO GALVA 45º SEGMENTADO ST EXTRAFLEX MB-25 CONAIRE D=630 | 0.043 | 171.48 | 7.37 |
| 3MTS925P013 | u | TE SIMPLE GALVA 90º SEGMENTADA ST EXTRAFLEX MB-25 CONAIRE D=630 | 0.009 | 266.62 | 2.40 |
| 3MRC25P065 | u | REDUCCION CONCENTRICA GALVA SEGMENTADO ST EXTRAFLEX MB-25 CONAIRE D=710/630 | 0.013 | 224 | 2.91 |
| CMEL013 | u | MANGUITO UNION GALVA SEGMENTADO JG VENT CONAIRE d=630 | 0.155 | 29.11 | 4.51 |
|  |  | Total |  |  | 159.28 |

**CCEFP025063045** Cond CONAIRE JG EXTRAFLEX MB-25 mm circular D=630 mm y 0,7 mm de espesor 45 pct fig simple pared helic
Precio: 160.56
Fabricación y suministro de conductos CONAIRE JG EXTRAFLEX MB de geometría circular, tipo simple pared helicoidal de acero galvanizado en caliente, calidad del acero DX51D+Z250/275, de 630 mm de diámetro y 0,7 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P013 | ml | TUBO HELICOIDAL GALVA ST EXTRAFLEX MB-25x3000 CONAIRE D=630 | 0.333 | 411.29 | 136.96 |
| 3MCO925P013 | u | CODO GALVA 90º SEGMENTADO ST EXTRAFLEX MB-25 CONAIRE D=630 | 0.018 | 284.82 | 5.13 |
| 3MCO425P013 | u | CODO GALVA 45º SEGMENTADO ST EXTRAFLEX MB-25 CONAIRE D=630 | 0.043 | 171.48 | 7.37 |
| 3MTS925P013 | u | TE SIMPLE GALVA 90º SEGMENTADA ST EXTRAFLEX MB-25 CONAIRE D=630 | 0.009 | 266.62 | 2.40 |
| 3MRC25P065 | u | REDUCCION CONCENTRICA GALVA SEGMENTADO ST EXTRAFLEX MB-25 CONAIRE D=710/630 | 0.013 | 224 | 2.91 |
| CMEL013 | u | MANGUITO UNION GALVA SEGMENTADO JG VENT CONAIRE d=630 | 0.199 | 29.11 | 5.79 |
|  |  | Total |  |  | 160.56 |

**CCEFP025063055** Cond CONAIRE JG EXTRAFLEX MB-25 mm circular D=630 mm y 0,7 mm de espesor 55 pct fig simple pared helic
Precio: 161.87
Fabricación y suministro de conductos CONAIRE JG EXTRAFLEX MB de geometría circular, tipo simple pared helicoidal de acero galvanizado en caliente, calidad del acero DX51D+Z250/275, de 630 mm de diámetro y 0,7 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P013 | ml | TUBO HELICOIDAL GALVA ST EXTRAFLEX MB-25x3000 CONAIRE D=630 | 0.333 | 411.29 | 136.96 |
| 3MCO925P013 | u | CODO GALVA 90º SEGMENTADO ST EXTRAFLEX MB-25 CONAIRE D=630 | 0.018 | 284.82 | 5.13 |
| 3MCO425P013 | u | CODO GALVA 45º SEGMENTADO ST EXTRAFLEX MB-25 CONAIRE D=630 | 0.043 | 171.48 | 7.37 |
| 3MTS925P013 | u | TE SIMPLE GALVA 90º SEGMENTADA ST EXTRAFLEX MB-25 CONAIRE D=630 | 0.009 | 266.62 | 2.40 |
| 3MRC25P065 | u | REDUCCION CONCENTRICA GALVA SEGMENTADO ST EXTRAFLEX MB-25 CONAIRE D=710/630 | 0.013 | 224 | 2.91 |
| CMEL013 | u | MANGUITO UNION GALVA SEGMENTADO JG VENT CONAIRE d=630 | 0.244 | 29.11 | 7.10 |
|  |  | Total |  |  | 161.87 |

###### XTRFLXP25710 EXTRAFLEX MB-25 D=710 mm

**CCEFP025071015** Cond CONAIRE JG EXTRAFLEX MB-25 mm circular D=710 mm y 0,8 mm de espesor 15 pct fig simple pared helic
Precio: 178.02
Fabricación y suministro de conductos CONAIRE JG EXTRAFLEX MB de geometría circular, tipo simple pared helicoidal de acero galvanizado en caliente, calidad del acero DX51D+Z250/275, de 710 mm de diámetro y 0,8 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P014 | ml | TUBO HELICOIDAL GALVA ST EXTRAFLEX MB-25x3000 CONAIRE D=710 | 0.333 | 462.26 | 153.93 |
| 3MCO925P014 | u | CODO GALVA 90º SEGMENTADO ST EXTRAFLEX MB-25 CONAIRE D=710 | 0.018 | 355.06 | 6.39 |
| 3MCO425P014 | u | CODO GALVA 45º SEGMENTADO ST EXTRAFLEX MB-25 CONAIRE D=710 | 0.043 | 208.12 | 8.95 |
| 3MTS925P014 | u | TE SIMPLE GALVA 90º SEGMENTADA ST EXTRAFLEX MB-25 CONAIRE D=710 | 0.009 | 333.9 | 3.01 |
| 3MRC25P074 | u | REDUCCION CONCENTRICA GALVA SEGMENTADO ST EXTRAFLEX MB-25 CONAIRE D=800/710 | 0.013 | 274.26 | 3.57 |
| CMEL014 | u | MANGUITO UNION GALVA SEGMENTADO JG VENT CONAIRE d=710 | 0.066 | 32.82 | 2.17 |
|  |  | Total |  |  | 178.02 |

**CCEFP025071025** Cond CONAIRE JG EXTRAFLEX MB-25 mm circular D=710 mm y 0,8 mm de espesor 25 pct fig simple pared helic
Precio: 179.49
Fabricación y suministro de conductos CONAIRE JG EXTRAFLEX MB de geometría circular, tipo simple pared helicoidal de acero galvanizado en caliente, calidad del acero DX51D+Z250/275, de 710 mm de diámetro y 0,8 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P014 | ml | TUBO HELICOIDAL GALVA ST EXTRAFLEX MB-25x3000 CONAIRE D=710 | 0.333 | 462.26 | 153.93 |
| 3MCO925P014 | u | CODO GALVA 90º SEGMENTADO ST EXTRAFLEX MB-25 CONAIRE D=710 | 0.018 | 355.06 | 6.39 |
| 3MCO425P014 | u | CODO GALVA 45º SEGMENTADO ST EXTRAFLEX MB-25 CONAIRE D=710 | 0.043 | 208.12 | 8.95 |
| 3MTS925P014 | u | TE SIMPLE GALVA 90º SEGMENTADA ST EXTRAFLEX MB-25 CONAIRE D=710 | 0.009 | 333.9 | 3.01 |
| 3MRC25P074 | u | REDUCCION CONCENTRICA GALVA SEGMENTADO ST EXTRAFLEX MB-25 CONAIRE D=800/710 | 0.013 | 274.26 | 3.57 |
| CMEL014 | u | MANGUITO UNION GALVA SEGMENTADO JG VENT CONAIRE d=710 | 0.111 | 32.82 | 3.64 |
|  |  | Total |  |  | 179.49 |

**CCEFP025071035** Cond CONAIRE JG EXTRAFLEX MB-25 mm circular D=710 mm y 0,8 mm de espesor 35 pct fig simple pared helic
Precio: 180.94
Fabricación y suministro de conductos CONAIRE JG EXTRAFLEX MB de geometría circular, tipo simple pared helicoidal de acero galvanizado en caliente, calidad del acero DX51D+Z250/275, de 710 mm de diámetro y 0,8 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P014 | ml | TUBO HELICOIDAL GALVA ST EXTRAFLEX MB-25x3000 CONAIRE D=710 | 0.333 | 462.26 | 153.93 |
| 3MCO925P014 | u | CODO GALVA 90º SEGMENTADO ST EXTRAFLEX MB-25 CONAIRE D=710 | 0.018 | 355.06 | 6.39 |
| 3MCO425P014 | u | CODO GALVA 45º SEGMENTADO ST EXTRAFLEX MB-25 CONAIRE D=710 | 0.043 | 208.12 | 8.95 |
| 3MTS925P014 | u | TE SIMPLE GALVA 90º SEGMENTADA ST EXTRAFLEX MB-25 CONAIRE D=710 | 0.009 | 333.9 | 3.01 |
| 3MRC25P074 | u | REDUCCION CONCENTRICA GALVA SEGMENTADO ST EXTRAFLEX MB-25 CONAIRE D=800/710 | 0.013 | 274.26 | 3.57 |
| CMEL014 | u | MANGUITO UNION GALVA SEGMENTADO JG VENT CONAIRE d=710 | 0.155 | 32.82 | 5.09 |
|  |  | Total |  |  | 180.94 |

**CCEFP025071045** Cond CONAIRE JG EXTRAFLEX MB-25 mm circular D=710 mm y 0,8 mm de espesor 45 pct fig simple pared helic
Precio: 182.38
Fabricación y suministro de conductos CONAIRE JG EXTRAFLEX MB de geometría circular, tipo simple pared helicoidal de acero galvanizado en caliente, calidad del acero DX51D+Z250/275, de 710 mm de diámetro y 0,8 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P014 | ml | TUBO HELICOIDAL GALVA ST EXTRAFLEX MB-25x3000 CONAIRE D=710 | 0.333 | 462.26 | 153.93 |
| 3MCO925P014 | u | CODO GALVA 90º SEGMENTADO ST EXTRAFLEX MB-25 CONAIRE D=710 | 0.018 | 355.06 | 6.39 |
| 3MCO425P014 | u | CODO GALVA 45º SEGMENTADO ST EXTRAFLEX MB-25 CONAIRE D=710 | 0.043 | 208.12 | 8.95 |
| 3MTS925P014 | u | TE SIMPLE GALVA 90º SEGMENTADA ST EXTRAFLEX MB-25 CONAIRE D=710 | 0.009 | 333.9 | 3.01 |
| 3MRC25P074 | u | REDUCCION CONCENTRICA GALVA SEGMENTADO ST EXTRAFLEX MB-25 CONAIRE D=800/710 | 0.013 | 274.26 | 3.57 |
| CMEL014 | u | MANGUITO UNION GALVA SEGMENTADO JG VENT CONAIRE d=710 | 0.199 | 32.82 | 6.53 |
|  |  | Total |  |  | 182.38 |

**CCEFP025071055** Cond CONAIRE JG EXTRAFLEX MB-25 mm circular D=710 mm y 0,8 mm de espesor 55 pct fig simple pared helic
Precio: 183.86
Fabricación y suministro de conductos CONAIRE JG EXTRAFLEX MB de geometría circular, tipo simple pared helicoidal de acero galvanizado en caliente, calidad del acero DX51D+Z250/275, de 710 mm de diámetro y 0,8 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P014 | ml | TUBO HELICOIDAL GALVA ST EXTRAFLEX MB-25x3000 CONAIRE D=710 | 0.333 | 462.26 | 153.93 |
| 3MCO925P014 | u | CODO GALVA 90º SEGMENTADO ST EXTRAFLEX MB-25 CONAIRE D=710 | 0.018 | 355.06 | 6.39 |
| 3MCO425P014 | u | CODO GALVA 45º SEGMENTADO ST EXTRAFLEX MB-25 CONAIRE D=710 | 0.043 | 208.12 | 8.95 |
| 3MTS925P014 | u | TE SIMPLE GALVA 90º SEGMENTADA ST EXTRAFLEX MB-25 CONAIRE D=710 | 0.009 | 333.9 | 3.01 |
| 3MRC25P074 | u | REDUCCION CONCENTRICA GALVA SEGMENTADO ST EXTRAFLEX MB-25 CONAIRE D=800/710 | 0.013 | 274.26 | 3.57 |
| CMEL014 | u | MANGUITO UNION GALVA SEGMENTADO JG VENT CONAIRE d=710 | 0.244 | 32.82 | 8.01 |
|  |  | Total |  |  | 183.86 |

###### XTRFLXP25800 EXTRAFLEX MB-25 D=800 mm

**CCEFP025080015** Cond CONAIRE JG EXTRAFLEX MB-25 mm circular D=800 mm y 0,8 mm de espesor 15 pct fig simple pared helic
Precio: 218.37
Fabricación y suministro de conductos CONAIRE JG EXTRAFLEX MB de geometría circular, tipo simple pared helicoidal de acero galvanizado en caliente, calidad del acero DX51D+Z250/275, de 800 mm de diámetro y 0,8 mm de espesor según norma XP E 51- 620, incorpora en su cara exterior un aislamiento térmico de espuma elastómera de 25 mm de espesor de celda cerrada con protección anti microbiana MICROBAN® para un alto nivel de protección contra microbios, mohos y humedad, adesivada por una de sus caras, incluye parte proporcional estimada (15%) de accesorios circulares con sistema de unión por simple encaje fabricados con junta de goma encastadas en las bocas de conexión, que le confiere estanqueidad al aire CLASE D. Se suministra en tramos 1,50 m y 3 m. Incluye certificado de fabricación y estanquidad al aire del sistema.

| Código | Ud | Descripción | Rendimiento | Precio | Importe |
|---|---|---|---|---|---|
| 3MMR3025P015 | ml | TUBO HELICOIDAL GALVA ST EXTRAFLEX MB-25x3000 CONAIRE D=800 | 0.333 | 564.31 | 187.92 |
| 3MCO925P015 | u | CODO GALVA 90º SEGMENTADO ST EXTRAFLEX MB-25 CONAIRE D=800 | 0.018 | 485.26 | 8.73 |
| 3MCO425P015 | u | CODO GALVA 45º SEGMENTADO ST EXTRAFLEX MB-25 CONAIRE D=800 | 0.043 | 276.23 | 11.88 |
| 3MTS925P015 | u | TE SIMPLE GALVA 90º SEGMENTADA ST EXTRAFLEX MB-25 CONAIRE D=800 | 0.009 | 432.31 | 3.89 |
| 3MRC25P074 | u | REDUCCION CONCENTRICA GALVA SEGMENTADO ST EXTRAFLEX MB-25 CONAIRE D=800/710 | 0.013 | 274.26 | 3.57 |
| CMEL015 | u | MANGUITO UNION GALVA SEGMENTADO JG VENT CONAIRE d=800 | 0.066 | 36.06 | 2.38 |
|  |  | Total |  |  | 218.37 |

**CCEFP025080025** Cond CONAIRE JG EXTRAFLEX MB-25 mm circular D=800 mm y 0,8 mm de espesor 25 pct fig simple pared helic
Precio: 219.99
Fabricación y suministro de conductos CONAIRE JG EXTRAFLEX MB de geometría circular, tipo simple pared helicoidal de acero galvanizado en caliente, calidad del acero DX51D+Z250/275, de 800 mm de diámetro y 0,8 mm de espesor según norma XP E 51- 620, incorpora en su cara exterior un aislamiento térmico de espuma elastómera de 25 mm de espesor de celda cerrada con protección anti microbiana MICROBAN® para un alto nivel de protección contra microbios, mohos y humedad, adesivada por una de sus caras, incluye parte proporcional estimada (25%) de accesorios circulares con sistema de unión por simple encaje fabricados con junta de goma encastadas en las bocas de conexión, que le confiere estanqueidad al aire CLASE D. Se suministra en tramos 1,50 m y 3 m. Incluye certificado de fabricación y estanquidad al aire del sistema.

| Código | Ud | Descripción | Rendimiento | Precio | Importe |
|---|---|---|---|---|---|
| 3MMR3025P015 | ml | TUBO HELICOIDAL GALVA ST EXTRAFLEX MB-25x3000 CONAIRE D=800 | 0.333 | 564.31 | 187.92 |
| 3MCO925P015 | u | CODO GALVA 90º SEGMENTADO ST EXTRAFLEX MB-25 CONAIRE D=800 | 0.018 | 485.26 | 8.73 |
| 3MCO425P015 | u | CODO GALVA 45º SEGMENTADO ST EXTRAFLEX MB-25 CONAIRE D=800 | 0.043 | 276.23 | 11.88 |
| 3MTS925P015 | u | TE SIMPLE GALVA 90º SEGMENTADA ST EXTRAFLEX MB-25 CONAIRE D=800 | 0.009 | 432.31 | 3.89 |
| 3MRC25P074 | u | REDUCCION CONCENTRICA GALVA SEGMENTADO ST EXTRAFLEX MB-25 CONAIRE D=800/710 | 0.013 | 274.26 | 3.57 |
| CMEL015 | u | MANGUITO UNION GALVA SEGMENTADO JG VENT CONAIRE d=800 | 0.111 | 36.06 | 4.00 |
|  |  | Total |  |  | 219.99 |

**CCEFP025080035** Cond CONAIRE JG EXTRAFLEX MB-25 mm circular D=800 mm y 0,8 mm de espesor 35 pct fig simple pared helic
Precio: 221.58
Fabricación y suministro de conductos CONAIRE JG EXTRAFLEX MB de geometría circular, tipo simple pared helicoidal de acero galvanizado en caliente, calidad del acero DX51D+Z250/275, de 800 mm de diámetro y 0,8 mm de espesor según norma XP E 51- 620, incorpora en su cara exterior un aislamiento térmico de espuma elastómera de 25 mm de espesor de celda cerrada con protección anti microbiana MICROBAN® para un alto nivel de protección contra microbios, mohos y humedad, adesivada por una de sus caras, incluye parte proporcional estimada (35%) de accesorios circulares con sistema de unión por simple encaje fabricados con junta de goma encastadas en las bocas de conexión, que le confiere estanqueidad al aire CLASE D. Se suministra en tramos 1,50 m y 3 m. Incluye certificado de fabricación y estanquidad al aire del sistema.

| Código | Ud | Descripción | Rendimiento | Precio | Importe |
|---|---|---|---|---|---|
| 3MMR3025P015 | ml | TUBO HELICOIDAL GALVA ST EXTRAFLEX MB-25x3000 CONAIRE D=800 | 0.333 | 564.31 | 187.92 |
| 3MCO925P015 | u | CODO GALVA 90º SEGMENTADO ST EXTRAFLEX MB-25 CONAIRE D=800 | 0.018 | 485.26 | 8.73 |
| 3MCO425P015 | u | CODO GALVA 45º SEGMENTADO ST EXTRAFLEX MB-25 CONAIRE D=800 | 0.043 | 276.23 | 11.88 |
| 3MTS925P015 | u | TE SIMPLE GALVA 90º SEGMENTADA ST EXTRAFLEX MB-25 CONAIRE D=800 | 0.009 | 432.31 | 3.89 |
| 3MRC25P074 | u | REDUCCION CONCENTRICA GALVA SEGMENTADO ST EXTRAFLEX MB-25 CONAIRE D=800/710 | 0.013 | 274.26 | 3.57 |
| CMEL015 | u | MANGUITO UNION GALVA SEGMENTADO JG VENT CONAIRE d=800 | 0.155 | 36.06 | 5.59 |
|  |  | Total |  |  | 221.58 |

**CCEFP025080045** Cond CONAIRE JG EXTRAFLEX MB-25 mm circular D=800 mm y 0,8 mm de espesor 45 pct fig simple pared helic
Precio: 223.17
Fabricación y suministro de conductos CONAIRE JG EXTRAFLEX MB de geometría circular, tipo simple pared helicoidal de acero galvanizado en caliente, calidad del acero DX51D+Z250/275, de 800 mm de diámetro y 0,8 mm de espesor según norma XP E 51- 620, incorpora en su cara exterior un aislamiento térmico de espuma elastómera de 25 mm de espesor de celda cerrada con protección anti microbiana MICROBAN® para un alto nivel de protección contra microbios, mohos y humedad, adesivada por una de sus caras, incluye parte proporcional estimada (45%) de accesorios circulares con sistema de unión por simple encaje fabricados con junta de goma encastadas en las bocas de conexión, que le confiere estanqueidad al aire CLASE D. Se suministra en tramos 1,50 m y 3 m. Incluye certificado de fabricación y estanquidad al aire del sistema.

| Código | Ud | Descripción | Rendimiento | Precio | Importe |
|---|---|---|---|---|---|
| 3MMR3025P015 | ml | TUBO HELICOIDAL GALVA ST EXTRAFLEX MB-25x3000 CONAIRE D=800 | 0.333 | 564.31 | 187.92 |
| 3MCO925P015 | u | CODO GALVA 90º SEGMENTADO ST EXTRAFLEX MB-25 CONAIRE D=800 | 0.018 | 485.26 | 8.73 |
| 3MCO425P015 | u | CODO GALVA 45º SEGMENTADO ST EXTRAFLEX MB-25 CONAIRE D=800 | 0.043 | 276.23 | 11.88 |
| 3MTS925P015 | u | TE SIMPLE GALVA 90º SEGMENTADA ST EXTRAFLEX MB-25 CONAIRE D=800 | 0.009 | 432.31 | 3.89 |
| 3MRC25P074 | u | REDUCCION CONCENTRICA GALVA SEGMENTADO ST EXTRAFLEX MB-25 CONAIRE D=800/710 | 0.013 | 274.26 | 3.57 |
| CMEL015 | u | MANGUITO UNION GALVA SEGMENTADO JG VENT CONAIRE d=800 | 0.199 | 36.06 | 7.18 |
|  |  | Total |  |  | 223.17 |

**CCEFP025080055** Cond CONAIRE JG EXTRAFLEX MB-25 mm circular D=800 mm y 0,8 mm de espesor 55 pct fig simple pared helic
Precio: 224.79
Fabricación y suministro de conductos CONAIRE JG EXTRAFLEX MB de geometría circular, tipo simple pared helicoidal de acero galvanizado en caliente, calidad del acero DX51D+Z250/275, de 800 mm de diámetro y 0,8 mm de espesor según norma XP E 51- 620, incorpora en su cara exterior un aislamiento térmico de espuma elastómera de 25 mm de espesor de celda cerrada con protección anti microbiana MICROBAN® para un alto nivel de protección contra microbios, mohos y humedad, adesivada por una de sus caras, incluye parte proporcional estimada (55%) de accesorios circulares con sistema de unión por simple encaje fabricados con junta de goma encastadas en las bocas de conexión, que le confiere estanqueidad al aire CLASE D. Se suministra en tramos 1,50 m y 3 m. Incluye certificado de fabricación y estanquidad al aire del sistema.

| Código | Ud | Descripción | Rendimiento | Precio | Importe |
|---|---|---|---|---|---|
| 3MMR3025P015 | ml | TUBO HELICOIDAL GALVA ST EXTRAFLEX MB-25x3000 CONAIRE D=800 | 0.333 | 564.31 | 187.92 |
| 3MCO925P015 | u | CODO GALVA 90º SEGMENTADO ST EXTRAFLEX MB-25 CONAIRE D=800 | 0.018 | 485.26 | 8.73 |
| 3MCO425P015 | u | CODO GALVA 45º SEGMENTADO ST EXTRAFLEX MB-25 CONAIRE D=800 | 0.043 | 276.23 | 11.88 |
| 3MTS925P015 | u | TE SIMPLE GALVA 90º SEGMENTADA ST EXTRAFLEX MB-25 CONAIRE D=800 | 0.009 | 432.31 | 3.89 |
| 3MRC25P074 | u | REDUCCION CONCENTRICA GALVA SEGMENTADO ST EXTRAFLEX MB-25 CONAIRE D=800/710 | 0.013 | 274.26 | 3.57 |
| CMEL015 | u | MANGUITO UNION GALVA SEGMENTADO JG VENT CONAIRE d=800 | 0.244 | 36.06 | 8.80 |
|  |  | Total |  |  | 224.79 |

###### 0403010108 JG DECOR IF-AL

###### 040103020401 Espesor 09 mm

###### CCDAL09250 Decor AL 09 D=250 mm

**CCCDAL0925015** Cond CONAIRE JG DECOR AL 9 mm circular, D=250 mm y 0,5 mm de espesor 15 pct fig, simple pared helic
Precio: 75.67
Fabricación y suministro de conducto CONAIRE JG DECOR AL con geometría circular de 250 mm de diámetro, fabricado en chapa de acero galvanizado acabado estrella lisa imitación acero inoxidable, de 0,5 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A001 | ml | TUBO LISO GALVA ST DECOR AL-9 CONAIRE D=1000x250 | 1 | 45.06 | 45.06 |
| 5MCO909A001 | u | CODO GALVA 90º SEGMENTADO JG DECOR AL-9 CONAIRE D=250 | 0.043 | 47.81 | 2.06 |
| 5MCO409A001 | u | CODO GALVA 45º SEGMENTADO JG DECOR AL-9 CONAIRE D=250 | 0.018 | 30.12 | 0.54 |
| 5MTS909A001 | u | TE SIMPLE GALVA 90º SEGMENTADA JG DECOR AL-9 CONAIRE D=250 | 0.009 | 52.6 | 0.47 |
| 5MRC09A001 | u | REDUCCION CONCENTRICA GALVA SEGMENTADA JG DECOR AL-9 CONAIRE D=300/250 | 0.013 | 41.26 | 0.54 |
| 4MME09A001 | u | MANGUITO DE UNION GALVA SEGMENTADO JG INTRAFLEX AL-9 CONAIRE D=250 | 0.066 | 13.29 | 0.88 |
| CABD005 | u | ABRAZADERA CIERRE PALANCA UNION GALVA JG DECOR VENT CONAIRE Ø 250 | 1 | 26.12 | 26.12 |
|  |  | Total |  |  | 75.67 |

**CCCDAL0925025** Cond CONAIRE JG DECOR AL 9 mm circular, D=250 mm y 0,5 mm de espesor 25 pct fig, simple pared helic
Precio: 78.7
Fabricación y suministro de conducto CONAIRE JG DECOR AL con geometría circular de 250 mm de diámetro, fabricado en chapa de acero galvanizado acabado estrella lisa imitación acero inoxidable, de 0,5 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A001 | ml | TUBO LISO GALVA ST DECOR AL-9 CONAIRE D=1000x250 | 1 | 45.06 | 45.06 |
| 5MCO909A001 | u | CODO GALVA 90º SEGMENTADO JG DECOR AL-9 CONAIRE D=250 | 0.071 | 47.81 | 3.39 |
| 5MCO409A001 | u | CODO GALVA 45º SEGMENTADO JG DECOR AL-9 CONAIRE D=250 | 0.03 | 30.12 | 0.90 |
| 5MTS909A001 | u | TE SIMPLE GALVA 90º SEGMENTADA JG DECOR AL-9 CONAIRE D=250 | 0.016 | 52.6 | 0.84 |
| 5MRC09A001 | u | REDUCCION CONCENTRICA GALVA SEGMENTADA JG DECOR AL-9 CONAIRE D=300/250 | 0.022 | 41.26 | 0.91 |
| 4MME09A001 | u | MANGUITO DE UNION GALVA SEGMENTADO JG INTRAFLEX AL-9 CONAIRE D=250 | 0.111 | 13.29 | 1.48 |
| CABD005 | u | ABRAZADERA CIERRE PALANCA UNION GALVA JG DECOR VENT CONAIRE Ø 250 | 1 | 26.12 | 26.12 |
|  |  | Total |  |  | 78.7 |

**CCCDAL0925035** Cond CONAIRE JG DECOR AL 9 mm circular, D=250 mm y 0,5 mm de espesor 35 pct fig, simple pared helic
Precio: 81.73
Fabricación y suministro de conducto CONAIRE JG DECOR AL con geometría circular de 250 mm de diámetro, fabricado en chapa de acero galvanizado acabado estrella lisa imitación acero inoxidable, de 0,5 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A001 | ml | TUBO LISO GALVA ST DECOR AL-9 CONAIRE D=1000x250 | 1 | 45.06 | 45.06 |
| 5MCO909A001 | u | CODO GALVA 90º SEGMENTADO JG DECOR AL-9 CONAIRE D=250 | 0.1 | 47.81 | 4.78 |
| 5MCO409A001 | u | CODO GALVA 45º SEGMENTADO JG DECOR AL-9 CONAIRE D=250 | 0.042 | 30.12 | 1.27 |
| 5MTS909A001 | u | TE SIMPLE GALVA 90º SEGMENTADA JG DECOR AL-9 CONAIRE D=250 | 0.022 | 52.6 | 1.16 |
| 5MRC09A001 | u | REDUCCION CONCENTRICA GALVA SEGMENTADA JG DECOR AL-9 CONAIRE D=300/250 | 0.031 | 41.26 | 1.28 |
| 4MME09A001 | u | MANGUITO DE UNION GALVA SEGMENTADO JG INTRAFLEX AL-9 CONAIRE D=250 | 0.155 | 13.29 | 2.06 |
| CABD005 | u | ABRAZADERA CIERRE PALANCA UNION GALVA JG DECOR VENT CONAIRE Ø 250 | 1 | 26.12 | 26.12 |
|  |  | Total |  |  | 81.73 |

**CCCDAL0925045** Cond CONAIRE JG DECOR AL 9 mm circular, D=250 mm y 0,5 mm de espesor 45 pct fig, simple pared helic
Precio: 84.7
Fabricación y suministro de conducto CONAIRE JG DECOR AL con geometría circular de 250 mm de diámetro, fabricado en chapa de acero galvanizado acabado estrella lisa imitación acero inoxidable, de 0,5 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A001 | ml | TUBO LISO GALVA ST DECOR AL-9 CONAIRE D=1000x250 | 1 | 45.06 | 45.06 |
| 5MCO909A001 | u | CODO GALVA 90º SEGMENTADO JG DECOR AL-9 CONAIRE D=250 | 0.129 | 47.81 | 6.17 |
| 5MCO409A001 | u | CODO GALVA 45º SEGMENTADO JG DECOR AL-9 CONAIRE D=250 | 0.054 | 30.12 | 1.63 |
| 5MTS909A001 | u | TE SIMPLE GALVA 90º SEGMENTADA JG DECOR AL-9 CONAIRE D=250 | 0.028 | 52.6 | 1.47 |
| 5MRC09A001 | u | REDUCCION CONCENTRICA GALVA SEGMENTADA JG DECOR AL-9 CONAIRE D=300/250 | 0.039 | 41.26 | 1.61 |
| 4MME09A001 | u | MANGUITO DE UNION GALVA SEGMENTADO JG INTRAFLEX AL-9 CONAIRE D=250 | 0.199 | 13.29 | 2.64 |
| CABD005 | u | ABRAZADERA CIERRE PALANCA UNION GALVA JG DECOR VENT CONAIRE Ø 250 | 1 | 26.12 | 26.12 |
|  |  | Total |  |  | 84.7 |

**CCCDAL0925055** Cond CONAIRE JG DECOR AL 9 mm circular, D=250 mm y 0,5 mm de espesor 55 pct fig, simple pared helic
Precio: 87.74
Fabricación y suministro de conducto CONAIRE JG DECOR AL con geometría circular de 250 mm de diámetro, fabricado en chapa de acero galvanizado acabado estrella lisa imitación acero inoxidable, de 0,5 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A001 | ml | TUBO LISO GALVA ST DECOR AL-9 CONAIRE D=1000x250 | 1 | 45.06 | 45.06 |
| 5MCO909A001 | u | CODO GALVA 90º SEGMENTADO JG DECOR AL-9 CONAIRE D=250 | 0.157 | 47.81 | 7.51 |
| 5MCO409A001 | u | CODO GALVA 45º SEGMENTADO JG DECOR AL-9 CONAIRE D=250 | 0.066 | 30.12 | 1.99 |
| 5MTS909A001 | u | TE SIMPLE GALVA 90º SEGMENTADA JG DECOR AL-9 CONAIRE D=250 | 0.035 | 52.6 | 1.84 |
| 5MRC09A001 | u | REDUCCION CONCENTRICA GALVA SEGMENTADA JG DECOR AL-9 CONAIRE D=300/250 | 0.048 | 41.26 | 1.98 |
| 4MME09A001 | u | MANGUITO DE UNION GALVA SEGMENTADO JG INTRAFLEX AL-9 CONAIRE D=250 | 0.244 | 13.29 | 3.24 |
| CABD005 | u | ABRAZADERA CIERRE PALANCA UNION GALVA JG DECOR VENT CONAIRE Ø 250 | 1 | 26.12 | 26.12 |
|  |  | Total |  |  | 87.74 |

###### CCDAL09300 Decor AL 09 D=300 mm

**CCCDAL09030015** Cond CONAIRE JG DECOR AL 9 mm circular, D=300 mm y 0,5 mm de espesor 15 pct fig, simple pared helic
Precio: 85.36
Fabricación y suministro de conducto CONAIRE JG DECOR AL con geometría circular de 300 mm de diámetro, fabricado en chapa de acero galvanizado acabado estrella lisa imitación acero inoxidable, de 0,5 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A002 | ml | TUBO LISO GALVA ST DECOR AL-9 CONAIRE D=1000x300 | 1 | 53.65 | 53.65 |
| 5MCO909A002 | u | CODO GALVA 90º SEGMENTADO JG DECOR AL-9 CONAIRE D=300 | 0.043 | 52.99 | 2.28 |
| 5MCO409A002 | u | CODO GALVA 45º SEGMENTADO JG DECOR AL-9 CONAIRE D=300 | 0.018 | 32.61 | 0.59 |
| 5MTS909A002 | u | TE SIMPLE GALVA 90º SEGMENTADA JG DECOR AL-9 CONAIRE D=300 | 0.009 | 54.47 | 0.49 |
| 5MRC09A001 | u | REDUCCION CONCENTRICA GALVA SEGMENTADA JG DECOR AL-9 CONAIRE D=300/250 | 0.013 | 41.26 | 0.54 |
| 4MME09A002 | u | MANGUITO DE UNION GALVA SEGMENTADO JG INTRAFLEX AL-9 CONAIRE D=300 | 0.066 | 16.93 | 1.12 |
| CABD006 | u | ABRAZADERA CIERRE PALANCA UNION GALVA JG DECOR VENT CONAIRE Ø 300 | 1 | 26.69 | 26.69 |
|  |  | Total |  |  | 85.36 |

**CCCDAL09030025** Cond CONAIRE JG DECOR AL 9 mm circular, D=300 mm y 0,5 mm de espesor 25 pct fig, simple pared helic
Precio: 88.74
Fabricación y suministro de conducto CONAIRE JG DECOR AL con geometría circular de 300 mm de diámetro, fabricado en chapa de acero galvanizado acabado estrella lisa imitación acero inoxidable, de 0,5 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A002 | ml | TUBO LISO GALVA ST DECOR AL-9 CONAIRE D=1000x300 | 1 | 53.65 | 53.65 |
| 5MCO909A002 | u | CODO GALVA 90º SEGMENTADO JG DECOR AL-9 CONAIRE D=300 | 0.071 | 52.99 | 3.76 |
| 5MCO409A002 | u | CODO GALVA 45º SEGMENTADO JG DECOR AL-9 CONAIRE D=300 | 0.03 | 32.61 | 0.98 |
| 5MTS909A002 | u | TE SIMPLE GALVA 90º SEGMENTADA JG DECOR AL-9 CONAIRE D=300 | 0.016 | 54.47 | 0.87 |
| 5MRC09A001 | u | REDUCCION CONCENTRICA GALVA SEGMENTADA JG DECOR AL-9 CONAIRE D=300/250 | 0.022 | 41.26 | 0.91 |
| 4MME09A002 | u | MANGUITO DE UNION GALVA SEGMENTADO JG INTRAFLEX AL-9 CONAIRE D=300 | 0.111 | 16.93 | 1.88 |
| CABD006 | u | ABRAZADERA CIERRE PALANCA UNION GALVA JG DECOR VENT CONAIRE Ø 300 | 1 | 26.69 | 26.69 |
|  |  | Total |  |  | 88.74 |

**CCCDAL09030035** Cond CONAIRE JG DECOR AL 9 mm circular, D=300 mm y 0,5 mm de espesor 35 pct fig, simple pared helic
Precio: 92.11
Fabricación y suministro de conducto CONAIRE JG DECOR AL con geometría circular de 300 mm de diámetro, fabricado en chapa de acero galvanizado acabado estrella lisa imitación acero inoxidable, de 0,5 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A002 | ml | TUBO LISO GALVA ST DECOR AL-9 CONAIRE D=1000x300 | 1 | 53.65 | 53.65 |
| 5MCO909A002 | u | CODO GALVA 90º SEGMENTADO JG DECOR AL-9 CONAIRE D=300 | 0.1 | 52.99 | 5.30 |
| 5MCO409A002 | u | CODO GALVA 45º SEGMENTADO JG DECOR AL-9 CONAIRE D=300 | 0.042 | 32.61 | 1.37 |
| 5MTS909A002 | u | TE SIMPLE GALVA 90º SEGMENTADA JG DECOR AL-9 CONAIRE D=300 | 0.022 | 54.47 | 1.20 |
| 5MRC09A001 | u | REDUCCION CONCENTRICA GALVA SEGMENTADA JG DECOR AL-9 CONAIRE D=300/250 | 0.031 | 41.26 | 1.28 |
| 4MME09A002 | u | MANGUITO DE UNION GALVA SEGMENTADO JG INTRAFLEX AL-9 CONAIRE D=300 | 0.155 | 16.93 | 2.62 |
| CABD006 | u | ABRAZADERA CIERRE PALANCA UNION GALVA JG DECOR VENT CONAIRE Ø 300 | 1 | 26.69 | 26.69 |
|  |  | Total |  |  | 92.11 |

**CCCDAL09030045** Cond CONAIRE JG DECOR AL 9 mm circular, D=300 mm y 0,5 mm de espesor 45 pct fig, simple pared helic
Precio: 95.45
Fabricación y suministro de conducto CONAIRE JG DECOR AL con geometría circular de 300 mm de diámetro, fabricado en chapa de acero galvanizado acabado estrella lisa imitación acero inoxidable, de 0,5 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A002 | ml | TUBO LISO GALVA ST DECOR AL-9 CONAIRE D=1000x300 | 1 | 53.65 | 53.65 |
| 5MCO909A002 | u | CODO GALVA 90º SEGMENTADO JG DECOR AL-9 CONAIRE D=300 | 0.129 | 52.99 | 6.84 |
| 5MCO409A002 | u | CODO GALVA 45º SEGMENTADO JG DECOR AL-9 CONAIRE D=300 | 0.054 | 32.61 | 1.76 |
| 5MTS909A002 | u | TE SIMPLE GALVA 90º SEGMENTADA JG DECOR AL-9 CONAIRE D=300 | 0.028 | 54.47 | 1.53 |
| 5MRC09A001 | u | REDUCCION CONCENTRICA GALVA SEGMENTADA JG DECOR AL-9 CONAIRE D=300/250 | 0.039 | 41.26 | 1.61 |
| 4MME09A002 | u | MANGUITO DE UNION GALVA SEGMENTADO JG INTRAFLEX AL-9 CONAIRE D=300 | 0.199 | 16.93 | 3.37 |
| CABD006 | u | ABRAZADERA CIERRE PALANCA UNION GALVA JG DECOR VENT CONAIRE Ø 300 | 1 | 26.69 | 26.69 |
|  |  | Total |  |  | 95.45 |

**CCCDAL09030055** Cond CONAIRE JG DECOR AL 9 mm circular, D=300 mm y 0,5 mm de espesor 55 pct fig, simple pared helic
Precio: 98.83
Fabricación y suministro de conducto CONAIRE JG DECOR AL con geometría circular de 300 mm de diámetro, fabricado en chapa de acero galvanizado acabado estrella lisa imitación acero inoxidable, de 0,5 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A002 | ml | TUBO LISO GALVA ST DECOR AL-9 CONAIRE D=1000x300 | 1 | 53.65 | 53.65 |
| 5MCO909A002 | u | CODO GALVA 90º SEGMENTADO JG DECOR AL-9 CONAIRE D=300 | 0.157 | 52.99 | 8.32 |
| 5MCO409A002 | u | CODO GALVA 45º SEGMENTADO JG DECOR AL-9 CONAIRE D=300 | 0.066 | 32.61 | 2.15 |
| 5MTS909A002 | u | TE SIMPLE GALVA 90º SEGMENTADA JG DECOR AL-9 CONAIRE D=300 | 0.035 | 54.47 | 1.91 |
| 5MRC09A001 | u | REDUCCION CONCENTRICA GALVA SEGMENTADA JG DECOR AL-9 CONAIRE D=300/250 | 0.048 | 41.26 | 1.98 |
| 4MME09A002 | u | MANGUITO DE UNION GALVA SEGMENTADO JG INTRAFLEX AL-9 CONAIRE D=300 | 0.244 | 16.93 | 4.13 |
| CABD006 | u | ABRAZADERA CIERRE PALANCA UNION GALVA JG DECOR VENT CONAIRE Ø 300 | 1 | 26.69 | 26.69 |
|  |  | Total |  |  | 98.83 |

###### CCDAL09355 Decor AL 09 D=355 mm

**CCCDAL0935515** Cond CONAIRE JG DECOR AL 9 mm circular, D=355 mm y 0,6 mm de espesor 15 pct fig, simple pared helic
Precio: 97.95
Fabricación y suministro de conducto CONAIRE JG DECOR AL con geometría circular de 355 mm de diámetro, fabricado en chapa de acero galvanizado acabado estrella lisa imitación acero inoxidable, de 0,6 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A003 | ml | TUBO LISO GALVA ST DECOR AL-9 CONAIRE D=1000x355 | 1 | 61.2 | 61.20 |
| 5MCO909A003 | u | CODO GALVA 90º SEGMENTADO JG DECOR AL-9 CONAIRE D=355 | 0.043 | 72.98 | 3.14 |
| 5MCO409A003 | u | CODO GALVA 45º SEGMENTADO JG DECOR AL-9 CONAIRE D=355 | 0.018 | 43.16 | 0.78 |
| 5MTS909A003 | u | TE SIMPLE GALVA 90º SEGMENTADA JG DECOR AL-9 CONAIRE D=355 | 0.009 | 72.74 | 0.65 |
| 5MRC09A003 | u | REDUCCION CONCENTRICA GALVA SEGMENTADA JG DECOR AL-9 CONAIRE D=355/300 | 0.013 | 46.81 | 0.61 |
| 4MME09A003 | u | MANGUITO DE UNION GALVA SEGMENTADO JG INTRAFLEX AL-9 CONAIRE D=355 | 0.066 | 19.01 | 1.25 |
| CABD007 | u | ABRAZADERA CIERRE PALANCA UNION GALVA JG DECOR VENT CONAIRE Ø 355 | 1 | 30.32 | 30.32 |
|  |  | Total |  |  | 97.95 |

**CCCDAL0935525** Cond CONAIRE JG DECOR AL 9 mm circular, D=355 mm y 0,6 mm de espesor 25 pct fig, simple pared helic
Precio: 102.29
Fabricación y suministro de conducto CONAIRE JG DECOR AL con geometría circular de 355 mm de diámetro, fabricado en chapa de acero galvanizado acabado estrella lisa imitación acero inoxidable, de 0,6 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A003 | ml | TUBO LISO GALVA ST DECOR AL-9 CONAIRE D=1000x355 | 1 | 61.2 | 61.20 |
| 5MCO909A003 | u | CODO GALVA 90º SEGMENTADO JG DECOR AL-9 CONAIRE D=355 | 0.071 | 72.98 | 5.18 |
| 5MCO409A003 | u | CODO GALVA 45º SEGMENTADO JG DECOR AL-9 CONAIRE D=355 | 0.03 | 43.16 | 1.29 |
| 5MTS909A003 | u | TE SIMPLE GALVA 90º SEGMENTADA JG DECOR AL-9 CONAIRE D=355 | 0.016 | 72.74 | 1.16 |
| 5MRC09A003 | u | REDUCCION CONCENTRICA GALVA SEGMENTADA JG DECOR AL-9 CONAIRE D=355/300 | 0.022 | 46.81 | 1.03 |
| 4MME09A003 | u | MANGUITO DE UNION GALVA SEGMENTADO JG INTRAFLEX AL-9 CONAIRE D=355 | 0.111 | 19.01 | 2.11 |
| CABD007 | u | ABRAZADERA CIERRE PALANCA UNION GALVA JG DECOR VENT CONAIRE Ø 355 | 1 | 30.32 | 30.32 |
|  |  | Total |  |  | 102.29 |

**CCCDAL0935535** Cond CONAIRE JG DECOR AL 9 mm circular, D=355 mm y 0,6 mm de espesor 35 pct fig, simple pared helic
Precio: 106.63
Fabricación y suministro de conducto CONAIRE JG DECOR AL con geometría circular de 355 mm de diámetro, fabricado en chapa de acero galvanizado acabado estrella lisa imitación acero inoxidable, de 0,6 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A003 | ml | TUBO LISO GALVA ST DECOR AL-9 CONAIRE D=1000x355 | 1 | 61.2 | 61.20 |
| 5MCO909A003 | u | CODO GALVA 90º SEGMENTADO JG DECOR AL-9 CONAIRE D=355 | 0.1 | 72.98 | 7.30 |
| 5MCO409A003 | u | CODO GALVA 45º SEGMENTADO JG DECOR AL-9 CONAIRE D=355 | 0.042 | 43.16 | 1.81 |
| 5MTS909A003 | u | TE SIMPLE GALVA 90º SEGMENTADA JG DECOR AL-9 CONAIRE D=355 | 0.022 | 72.74 | 1.60 |
| 5MRC09A003 | u | REDUCCION CONCENTRICA GALVA SEGMENTADA JG DECOR AL-9 CONAIRE D=355/300 | 0.031 | 46.81 | 1.45 |
| 4MME09A003 | u | MANGUITO DE UNION GALVA SEGMENTADO JG INTRAFLEX AL-9 CONAIRE D=355 | 0.155 | 19.01 | 2.95 |
| CABD007 | u | ABRAZADERA CIERRE PALANCA UNION GALVA JG DECOR VENT CONAIRE Ø 355 | 1 | 30.32 | 30.32 |
|  |  | Total |  |  | 106.63 |

**CCCDAL0935545** Cond CONAIRE JG DECOR AL 9 mm circular, D=355 mm y 0,6 mm de espesor 45 pct fig, simple pared helic
Precio: 110.91
Fabricación y suministro de conducto CONAIRE JG DECOR AL con geometría circular de 355 mm de diámetro, fabricado en chapa de acero galvanizado acabado estrella lisa imitación acero inoxidable, de 0,6 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A003 | ml | TUBO LISO GALVA ST DECOR AL-9 CONAIRE D=1000x355 | 1 | 61.2 | 61.20 |
| 5MCO909A003 | u | CODO GALVA 90º SEGMENTADO JG DECOR AL-9 CONAIRE D=355 | 0.129 | 72.98 | 9.41 |
| 5MCO409A003 | u | CODO GALVA 45º SEGMENTADO JG DECOR AL-9 CONAIRE D=355 | 0.054 | 43.16 | 2.33 |
| 5MTS909A003 | u | TE SIMPLE GALVA 90º SEGMENTADA JG DECOR AL-9 CONAIRE D=355 | 0.028 | 72.74 | 2.04 |
| 5MRC09A003 | u | REDUCCION CONCENTRICA GALVA SEGMENTADA JG DECOR AL-9 CONAIRE D=355/300 | 0.039 | 46.81 | 1.83 |
| 4MME09A003 | u | MANGUITO DE UNION GALVA SEGMENTADO JG INTRAFLEX AL-9 CONAIRE D=355 | 0.199 | 19.01 | 3.78 |
| CABD007 | u | ABRAZADERA CIERRE PALANCA UNION GALVA JG DECOR VENT CONAIRE Ø 355 | 1 | 30.32 | 30.32 |
|  |  | Total |  |  | 110.91 |

**CCCDAL0935555** Cond CONAIRE JG DECOR AL 9 mm circular, D=355 mm y 0,6 mm de espesor 55 pct fig, simple pared helic
Precio: 115.27
Fabricación y suministro de conducto CONAIRE JG DECOR AL con geometría circular de 355 mm de diámetro, fabricado en chapa de acero galvanizado acabado estrella lisa imitación acero inoxidable, de 0,6 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A003 | ml | TUBO LISO GALVA ST DECOR AL-9 CONAIRE D=1000x355 | 1 | 61.2 | 61.20 |
| 5MCO909A003 | u | CODO GALVA 90º SEGMENTADO JG DECOR AL-9 CONAIRE D=355 | 0.157 | 72.98 | 11.46 |
| 5MCO409A003 | u | CODO GALVA 45º SEGMENTADO JG DECOR AL-9 CONAIRE D=355 | 0.066 | 43.16 | 2.85 |
| 5MTS909A003 | u | TE SIMPLE GALVA 90º SEGMENTADA JG DECOR AL-9 CONAIRE D=355 | 0.035 | 72.74 | 2.55 |
| 5MRC09A003 | u | REDUCCION CONCENTRICA GALVA SEGMENTADA JG DECOR AL-9 CONAIRE D=355/300 | 0.048 | 46.81 | 2.25 |
| 4MME09A003 | u | MANGUITO DE UNION GALVA SEGMENTADO JG INTRAFLEX AL-9 CONAIRE D=355 | 0.244 | 19.01 | 4.64 |
| CABD007 | u | ABRAZADERA CIERRE PALANCA UNION GALVA JG DECOR VENT CONAIRE Ø 355 | 1 | 30.32 | 30.32 |
|  |  | Total |  |  | 115.27 |

###### CCDAL09400 Decor AL 09 D=400 mm

**CCCDAL0940015** Cond CONAIRE JG DECOR AL 9 mm circular, D=400 mm y 0,6 mm de espesor 15 pct fig, simple pared helic
Precio: 108.24
Fabricación y suministro de conducto CONAIRE JG DECOR AL con geometría circular de 400 mm de diámetro, fabricado en chapa de acero galvanizado acabado estrella lisa imitación acero inoxidable, de 0,6 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A004 | ml | TUBO LISO GALVA ST DECOR AL-9 CONAIRE D=1000x400 | 1 | 67.79 | 67.79 |
| 5MCO909A004 | u | CODO GALVA 90º SEGMENTADO JG DECOR AL-9 CONAIRE D=400 | 0.043 | 83.93 | 3.61 |
| 5MCO409A004 | u | CODO GALVA 45º SEGMENTADO JG DECOR AL-9 CONAIRE D=400 | 0.018 | 50.58 | 0.91 |
| 5MTS909A004 | u | TE SIMPLE GALVA 90º SEGMENTADA JG DECOR AL-9 CONAIRE D=400 | 0.009 | 88.85 | 0.80 |
| 5MRC09A006 | u | REDUCCION CONCENTRICA GALVA SEGMENTADA JG DECOR AL-9 CONAIRE D=400/355 | 0.013 | 60.51 | 0.79 |
| 4MME09A004 | u | MANGUITO DE UNION GALVA SEGMENTADO JG INTRAFLEX AL-9 CONAIRE D=400 | 0.066 | 21.62 | 1.43 |
| CABD008 | u | ABRAZADERA CIERRE PALANCA UNION GALVA JG DECOR VENT CONAIRE Ø 400 | 1 | 32.91 | 32.91 |
|  |  | Total |  |  | 108.24 |

**CCCDAL0940025** Cond CONAIRE JG DECOR AL 9 mm circular, D=400 mm y 0,6 mm de espesor 25 pct fig, simple pared helic
Precio: 113.33
Fabricación y suministro de conducto CONAIRE JG DECOR AL con geometría circular de 400 mm de diámetro, fabricado en chapa de acero galvanizado acabado estrella lisa imitación acero inoxidable, de 0,6 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A004 | ml | TUBO LISO GALVA ST DECOR AL-9 CONAIRE D=1000x400 | 1 | 67.79 | 67.79 |
| 5MCO909A004 | u | CODO GALVA 90º SEGMENTADO JG DECOR AL-9 CONAIRE D=400 | 0.071 | 83.93 | 5.96 |
| 5MCO409A004 | u | CODO GALVA 45º SEGMENTADO JG DECOR AL-9 CONAIRE D=400 | 0.03 | 50.58 | 1.52 |
| 5MTS909A004 | u | TE SIMPLE GALVA 90º SEGMENTADA JG DECOR AL-9 CONAIRE D=400 | 0.016 | 88.85 | 1.42 |
| 5MRC09A006 | u | REDUCCION CONCENTRICA GALVA SEGMENTADA JG DECOR AL-9 CONAIRE D=400/355 | 0.022 | 60.51 | 1.33 |
| 4MME09A004 | u | MANGUITO DE UNION GALVA SEGMENTADO JG INTRAFLEX AL-9 CONAIRE D=400 | 0.111 | 21.62 | 2.40 |
| CABD008 | u | ABRAZADERA CIERRE PALANCA UNION GALVA JG DECOR VENT CONAIRE Ø 400 | 1 | 32.91 | 32.91 |
|  |  | Total |  |  | 113.33 |

**CCCDAL0940035** Cond CONAIRE JG DECOR AL 9 mm circular, D=400 mm y 0,6 mm de espesor 35 pct fig, simple pared helic
Precio: 118.39
Fabricación y suministro de conducto CONAIRE JG DECOR AL con geometría circular de 400 mm de diámetro, fabricado en chapa de acero galvanizado acabado estrella lisa imitación acero inoxidable, de 0,6 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A004 | ml | TUBO LISO GALVA ST DECOR AL-9 CONAIRE D=1000x400 | 1 | 67.79 | 67.79 |
| 5MCO909A004 | u | CODO GALVA 90º SEGMENTADO JG DECOR AL-9 CONAIRE D=400 | 0.1 | 83.93 | 8.39 |
| 5MCO409A004 | u | CODO GALVA 45º SEGMENTADO JG DECOR AL-9 CONAIRE D=400 | 0.042 | 50.58 | 2.12 |
| 5MTS909A004 | u | TE SIMPLE GALVA 90º SEGMENTADA JG DECOR AL-9 CONAIRE D=400 | 0.022 | 88.85 | 1.95 |
| 5MRC09A006 | u | REDUCCION CONCENTRICA GALVA SEGMENTADA JG DECOR AL-9 CONAIRE D=400/355 | 0.031 | 60.51 | 1.88 |
| 4MME09A004 | u | MANGUITO DE UNION GALVA SEGMENTADO JG INTRAFLEX AL-9 CONAIRE D=400 | 0.155 | 21.62 | 3.35 |
| CABD008 | u | ABRAZADERA CIERRE PALANCA UNION GALVA JG DECOR VENT CONAIRE Ø 400 | 1 | 32.91 | 32.91 |
|  |  | Total |  |  | 118.39 |

**CCCDAL0940045** Cond CONAIRE JG DECOR AL 9 mm circular, D=400 mm y 0,6 mm de espesor 45 pct fig, simple pared helic
Precio: 123.41
Fabricación y suministro de conducto CONAIRE JG DECOR AL con geometría circular de 400 mm de diámetro, fabricado en chapa de acero galvanizado acabado estrella lisa imitación acero inoxidable, de 0,6 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A004 | ml | TUBO LISO GALVA ST DECOR AL-9 CONAIRE D=1000x400 | 1 | 67.79 | 67.79 |
| 5MCO909A004 | u | CODO GALVA 90º SEGMENTADO JG DECOR AL-9 CONAIRE D=400 | 0.129 | 83.93 | 10.83 |
| 5MCO409A004 | u | CODO GALVA 45º SEGMENTADO JG DECOR AL-9 CONAIRE D=400 | 0.054 | 50.58 | 2.73 |
| 5MTS909A004 | u | TE SIMPLE GALVA 90º SEGMENTADA JG DECOR AL-9 CONAIRE D=400 | 0.028 | 88.85 | 2.49 |
| 5MRC09A006 | u | REDUCCION CONCENTRICA GALVA SEGMENTADA JG DECOR AL-9 CONAIRE D=400/355 | 0.039 | 60.51 | 2.36 |
| 4MME09A004 | u | MANGUITO DE UNION GALVA SEGMENTADO JG INTRAFLEX AL-9 CONAIRE D=400 | 0.199 | 21.62 | 4.30 |
| CABD008 | u | ABRAZADERA CIERRE PALANCA UNION GALVA JG DECOR VENT CONAIRE Ø 400 | 1 | 32.91 | 32.91 |
|  |  | Total |  |  | 123.41 |

**CCCDAL0940055** Cond CONAIRE JG DECOR AL 9 mm circular, D=400 mm y 0,6 mm de espesor 55 pct fig, simple pared helic
Precio: 128.51
Fabricación y suministro de conducto CONAIRE JG DECOR AL con geometría circular de 400 mm de diámetro, fabricado en chapa de acero galvanizado acabado estrella lisa imitación acero inoxidable, de 0,6 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A004 | ml | TUBO LISO GALVA ST DECOR AL-9 CONAIRE D=1000x400 | 1 | 67.79 | 67.79 |
| 5MCO909A004 | u | CODO GALVA 90º SEGMENTADO JG DECOR AL-9 CONAIRE D=400 | 0.157 | 83.93 | 13.18 |
| 5MCO409A004 | u | CODO GALVA 45º SEGMENTADO JG DECOR AL-9 CONAIRE D=400 | 0.066 | 50.58 | 3.34 |
| 5MTS909A004 | u | TE SIMPLE GALVA 90º SEGMENTADA JG DECOR AL-9 CONAIRE D=400 | 0.035 | 88.85 | 3.11 |
| 5MRC09A006 | u | REDUCCION CONCENTRICA GALVA SEGMENTADA JG DECOR AL-9 CONAIRE D=400/355 | 0.048 | 60.51 | 2.90 |
| 4MME09A004 | u | MANGUITO DE UNION GALVA SEGMENTADO JG INTRAFLEX AL-9 CONAIRE D=400 | 0.244 | 21.62 | 5.28 |
| CABD008 | u | ABRAZADERA CIERRE PALANCA UNION GALVA JG DECOR VENT CONAIRE Ø 400 | 1 | 32.91 | 32.91 |
|  |  | Total |  |  | 128.51 |

###### CCDAL09450 Decor AL 09 D=450 mm

**CCCDAL0945015** Cond CONAIRE JG DECOR AL 9 mm circular, D=450 mm y 0,6 mm de espesor 15 pct fig, simple pared helic
Precio: 114.26
Fabricación y suministro de conducto CONAIRE JG DECOR AL con geometría circular de 450 mm de diámetro, fabricado en chapa de acero galvanizado acabado estrella lisa imitación acero inoxidable, de 0,6 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A005 | ml | TUBO LISO GALVA ST DECOR AL-9 CONAIRE D=1000x450 | 1 | 70.99 | 70.99 |
| 5MCO909A005 | u | CODO GALVA 90º SEGMENTADO JG DECOR AL-9 CONAIRE D=450 | 0.043 | 99.42 | 4.28 |
| 5MCO409A005 | u | CODO GALVA 45º SEGMENTADO JG DECOR AL-9 CONAIRE D=450 | 0.018 | 58.96 | 1.06 |
| 5MTS909A005 | u | TE SIMPLE GALVA 90º SEGMENTADA JG DECOR AL-9 CONAIRE D=450 | 0.009 | 96.15 | 0.87 |
| 5MRC09A010 | u | REDUCCION CONCENTRICA GALVA SEGMENTADA JG DECOR AL-9 CONAIRE D=450/400 | 0.013 | 69.34 | 0.90 |
| 4MME09A005 | u | MANGUITO DE UNION GALVA SEGMENTADO JG INTRAFLEX AL-9 CONAIRE D=450 | 0.066 | 23.27 | 1.54 |
| CABD009 | u | ABRAZADERA CIERRE PALANCA UNION GALVA JG DECOR VENT CONAIRE Ø 450 | 1 | 34.62 | 34.62 |
|  |  | Total |  |  | 114.26 |

**CCCDAL0945025** Cond CONAIRE JG DECOR AL 9 mm circular, D=450 mm y 0,6 mm de espesor 25 pct fig, simple pared helic
Precio: 120.09
Fabricación y suministro de conducto CONAIRE JG DECOR AL con geometría circular de 450 mm de diámetro, fabricado en chapa de acero galvanizado acabado estrella lisa imitación acero inoxidable, de 0,6 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A005 | ml | TUBO LISO GALVA ST DECOR AL-9 CONAIRE D=1000x450 | 1 | 70.99 | 70.99 |
| 5MCO909A005 | u | CODO GALVA 90º SEGMENTADO JG DECOR AL-9 CONAIRE D=450 | 0.071 | 99.42 | 7.06 |
| 5MCO409A005 | u | CODO GALVA 45º SEGMENTADO JG DECOR AL-9 CONAIRE D=450 | 0.03 | 58.96 | 1.77 |
| 5MTS909A005 | u | TE SIMPLE GALVA 90º SEGMENTADA JG DECOR AL-9 CONAIRE D=450 | 0.016 | 96.15 | 1.54 |
| 5MRC09A010 | u | REDUCCION CONCENTRICA GALVA SEGMENTADA JG DECOR AL-9 CONAIRE D=450/400 | 0.022 | 69.34 | 1.53 |
| 4MME09A005 | u | MANGUITO DE UNION GALVA SEGMENTADO JG INTRAFLEX AL-9 CONAIRE D=450 | 0.111 | 23.27 | 2.58 |
| CABD009 | u | ABRAZADERA CIERRE PALANCA UNION GALVA JG DECOR VENT CONAIRE Ø 450 | 1 | 34.62 | 34.62 |
|  |  | Total |  |  | 120.09 |

**CCCDAL0945035** Cond CONAIRE JG DECOR AL 9 mm circular, D=450 mm y 0,6 mm de espesor 35 pct fig, simple pared helic
Precio: 125.91
Fabricación y suministro de conducto CONAIRE JG DECOR AL con geometría circular de 450 mm de diámetro, fabricado en chapa de acero galvanizado acabado estrella lisa imitación acero inoxidable, de 0,6 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A005 | ml | TUBO LISO GALVA ST DECOR AL-9 CONAIRE D=1000x450 | 1 | 70.99 | 70.99 |
| 5MCO909A005 | u | CODO GALVA 90º SEGMENTADO JG DECOR AL-9 CONAIRE D=450 | 0.1 | 99.42 | 9.94 |
| 5MCO409A005 | u | CODO GALVA 45º SEGMENTADO JG DECOR AL-9 CONAIRE D=450 | 0.042 | 58.96 | 2.48 |
| 5MTS909A005 | u | TE SIMPLE GALVA 90º SEGMENTADA JG DECOR AL-9 CONAIRE D=450 | 0.022 | 96.15 | 2.12 |
| 5MRC09A010 | u | REDUCCION CONCENTRICA GALVA SEGMENTADA JG DECOR AL-9 CONAIRE D=450/400 | 0.031 | 69.34 | 2.15 |
| 4MME09A005 | u | MANGUITO DE UNION GALVA SEGMENTADO JG INTRAFLEX AL-9 CONAIRE D=450 | 0.155 | 23.27 | 3.61 |
| CABD009 | u | ABRAZADERA CIERRE PALANCA UNION GALVA JG DECOR VENT CONAIRE Ø 450 | 1 | 34.62 | 34.62 |
|  |  | Total |  |  | 125.91 |

**CCCDAL0945045** Cond CONAIRE JG DECOR AL 9 mm circular, D=450 mm y 0,6 mm de espesor 45 pct fig, simple pared helic
Precio: 131.64
Fabricación y suministro de conducto CONAIRE JG DECOR AL con geometría circular de 450 mm de diámetro, fabricado en chapa de acero galvanizado acabado estrella lisa imitación acero inoxidable, de 0,6 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A005 | ml | TUBO LISO GALVA ST DECOR AL-9 CONAIRE D=1000x450 | 1 | 70.99 | 70.99 |
| 5MCO909A005 | u | CODO GALVA 90º SEGMENTADO JG DECOR AL-9 CONAIRE D=450 | 0.129 | 99.42 | 12.83 |
| 5MCO409A005 | u | CODO GALVA 45º SEGMENTADO JG DECOR AL-9 CONAIRE D=450 | 0.054 | 58.96 | 3.18 |
| 5MTS909A005 | u | TE SIMPLE GALVA 90º SEGMENTADA JG DECOR AL-9 CONAIRE D=450 | 0.028 | 96.15 | 2.69 |
| 5MRC09A010 | u | REDUCCION CONCENTRICA GALVA SEGMENTADA JG DECOR AL-9 CONAIRE D=450/400 | 0.039 | 69.34 | 2.70 |
| 4MME09A005 | u | MANGUITO DE UNION GALVA SEGMENTADO JG INTRAFLEX AL-9 CONAIRE D=450 | 0.199 | 23.27 | 4.63 |
| CABD009 | u | ABRAZADERA CIERRE PALANCA UNION GALVA JG DECOR VENT CONAIRE Ø 450 | 1 | 34.62 | 34.62 |
|  |  | Total |  |  | 131.64 |

**CCCDAL0945055** Cond CONAIRE JG DECOR AL 9 mm circular, D=450 mm y 0,6 mm de espesor 55 pct fig, simple pared helic
Precio: 137.49
Fabricación y suministro de conducto CONAIRE JG DECOR AL con geometría circular de 450 mm de diámetro, fabricado en chapa de acero galvanizado acabado estrella lisa imitación acero inoxidable, de 0,6 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A005 | ml | TUBO LISO GALVA ST DECOR AL-9 CONAIRE D=1000x450 | 1 | 70.99 | 70.99 |
| 5MCO909A005 | u | CODO GALVA 90º SEGMENTADO JG DECOR AL-9 CONAIRE D=450 | 0.157 | 99.42 | 15.61 |
| 5MCO409A005 | u | CODO GALVA 45º SEGMENTADO JG DECOR AL-9 CONAIRE D=450 | 0.066 | 58.96 | 3.89 |
| 5MTS909A005 | u | TE SIMPLE GALVA 90º SEGMENTADA JG DECOR AL-9 CONAIRE D=450 | 0.035 | 96.15 | 3.37 |
| 5MRC09A010 | u | REDUCCION CONCENTRICA GALVA SEGMENTADA JG DECOR AL-9 CONAIRE D=450/400 | 0.048 | 69.34 | 3.33 |
| 4MME09A005 | u | MANGUITO DE UNION GALVA SEGMENTADO JG INTRAFLEX AL-9 CONAIRE D=450 | 0.244 | 23.27 | 5.68 |
| CABD009 | u | ABRAZADERA CIERRE PALANCA UNION GALVA JG DECOR VENT CONAIRE Ø 450 | 1 | 34.62 | 34.62 |
|  |  | Total |  |  | 137.49 |

###### CCDAL09500 Decor AL 09 D=500 mm

**CCCDAL0950015** Cond CONAIRE JG DECOR AL 9 mm circular, D=500 mm y 0,7 mm de espesor 15 pct fig, simple pared helic
Precio: 140.56
Fabricación y suministro de conducto CONAIRE JG DECOR AL con geometría circular de 500 mm de diámetro, fabricado en chapa de acero galvanizado acabado estrella lisa imitación acero inoxidable, de 0,7 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A006 | ml | TUBO LISO GALVA ST DECOR AL-9 CONAIRE D=1000x500 | 1 | 92.91 | 92.91 |
| 5MCO909A006 | u | CODO GALVA 90º SEGMENTADO JG DECOR AL-9 CONAIRE D=500 | 0.043 | 129.57 | 5.57 |
| 5MCO409A006 | u | CODO GALVA 45º SEGMENTADO JG DECOR AL-9 CONAIRE D=500 | 0.018 | 71.91 | 1.29 |
| 5MTS909A006 | u | TE SIMPLE GALVA 90º SEGMENTADA JG DECOR AL-9 CONAIRE D=500 | 0.009 | 128.33 | 1.15 |
| 5MRC09A015 | u | REDUCCION CONCENTRICA GALVA SEGMENTADA JG DECOR AL-9 CONAIRE D=500/450 | 0.013 | 81.9 | 1.06 |
| 4MME09A006 | u | MANGUITO DE UNION GALVA SEGMENTADO JG INTRAFLEX AL-9 CONAIRE D=500 | 0.066 | 25.71 | 1.70 |
| CABD010 | u | ABRAZADERA CIERRE PALANCA UNION GALVA JG DECOR VENT CONAIRE Ø 500 | 1 | 36.88 | 36.88 |
|  |  | Total |  |  | 140.56 |

**CCCDAL0950025** Cond CONAIRE JG DECOR AL 9 mm circular, D=500 mm y 0,7 mm de espesor 25 pct fig, simple pared helic
Precio: 147.85
Fabricación y suministro de conducto CONAIRE JG DECOR AL con geometría circular de 500 mm de diámetro, fabricado en chapa de acero galvanizado acabado estrella lisa imitación acero inoxidable, de 0,7 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A006 | ml | TUBO LISO GALVA ST DECOR AL-9 CONAIRE D=1000x500 | 1 | 92.91 | 92.91 |
| 5MCO909A006 | u | CODO GALVA 90º SEGMENTADO JG DECOR AL-9 CONAIRE D=500 | 0.071 | 129.57 | 9.20 |
| 5MCO409A006 | u | CODO GALVA 45º SEGMENTADO JG DECOR AL-9 CONAIRE D=500 | 0.03 | 71.91 | 2.16 |
| 5MTS909A006 | u | TE SIMPLE GALVA 90º SEGMENTADA JG DECOR AL-9 CONAIRE D=500 | 0.016 | 128.33 | 2.05 |
| 5MRC09A015 | u | REDUCCION CONCENTRICA GALVA SEGMENTADA JG DECOR AL-9 CONAIRE D=500/450 | 0.022 | 81.9 | 1.80 |
| 4MME09A006 | u | MANGUITO DE UNION GALVA SEGMENTADO JG INTRAFLEX AL-9 CONAIRE D=500 | 0.111 | 25.71 | 2.85 |
| CABD010 | u | ABRAZADERA CIERRE PALANCA UNION GALVA JG DECOR VENT CONAIRE Ø 500 | 1 | 36.88 | 36.88 |
|  |  | Total |  |  | 147.85 |

**CCCDAL0950035** Cond CONAIRE JG DECOR AL 9 mm circular, D=500 mm y 0,7 mm de espesor 35 pct fig, simple pared helic
Precio: 155.12
Fabricación y suministro de conducto CONAIRE JG DECOR AL con geometría circular de 500 mm de diámetro, fabricado en chapa de acero galvanizado acabado estrella lisa imitación acero inoxidable, de 0,7 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A006 | ml | TUBO LISO GALVA ST DECOR AL-9 CONAIRE D=1000x500 | 1 | 92.91 | 92.91 |
| 5MCO909A006 | u | CODO GALVA 90º SEGMENTADO JG DECOR AL-9 CONAIRE D=500 | 0.1 | 129.57 | 12.96 |
| 5MCO409A006 | u | CODO GALVA 45º SEGMENTADO JG DECOR AL-9 CONAIRE D=500 | 0.042 | 71.91 | 3.02 |
| 5MTS909A006 | u | TE SIMPLE GALVA 90º SEGMENTADA JG DECOR AL-9 CONAIRE D=500 | 0.022 | 128.33 | 2.82 |
| 5MRC09A015 | u | REDUCCION CONCENTRICA GALVA SEGMENTADA JG DECOR AL-9 CONAIRE D=500/450 | 0.031 | 81.9 | 2.54 |
| 4MME09A006 | u | MANGUITO DE UNION GALVA SEGMENTADO JG INTRAFLEX AL-9 CONAIRE D=500 | 0.155 | 25.71 | 3.99 |
| CABD010 | u | ABRAZADERA CIERRE PALANCA UNION GALVA JG DECOR VENT CONAIRE Ø 500 | 1 | 36.88 | 36.88 |
|  |  | Total |  |  | 155.12 |

**CCCDAL0950045** Cond CONAIRE JG DECOR AL 9 mm circular, D=500 mm y 0,7 mm de espesor 45 pct fig, simple pared helic
Precio: 162.28
Fabricación y suministro de conducto CONAIRE JG DECOR AL con geometría circular de 500 mm de diámetro, fabricado en chapa de acero galvanizado acabado estrella lisa imitación acero inoxidable, de 0,7 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A006 | ml | TUBO LISO GALVA ST DECOR AL-9 CONAIRE D=1000x500 | 1 | 92.91 | 92.91 |
| 5MCO909A006 | u | CODO GALVA 90º SEGMENTADO JG DECOR AL-9 CONAIRE D=500 | 0.129 | 129.57 | 16.71 |
| 5MCO409A006 | u | CODO GALVA 45º SEGMENTADO JG DECOR AL-9 CONAIRE D=500 | 0.054 | 71.91 | 3.88 |
| 5MTS909A006 | u | TE SIMPLE GALVA 90º SEGMENTADA JG DECOR AL-9 CONAIRE D=500 | 0.028 | 128.33 | 3.59 |
| 5MRC09A015 | u | REDUCCION CONCENTRICA GALVA SEGMENTADA JG DECOR AL-9 CONAIRE D=500/450 | 0.039 | 81.9 | 3.19 |
| 4MME09A006 | u | MANGUITO DE UNION GALVA SEGMENTADO JG INTRAFLEX AL-9 CONAIRE D=500 | 0.199 | 25.71 | 5.12 |
| CABD010 | u | ABRAZADERA CIERRE PALANCA UNION GALVA JG DECOR VENT CONAIRE Ø 500 | 1 | 36.88 | 36.88 |
|  |  | Total |  |  | 162.28 |

**CCCDAL0950055** Cond CONAIRE JG DECOR AL 9 mm circular, D=500 mm y 0,7 mm de espesor 55 pct fig, simple pared helic
Precio: 169.57
Fabricación y suministro de conducto CONAIRE JG DECOR AL con geometría circular de 500 mm de diámetro, fabricado en chapa de acero galvanizado acabado estrella lisa imitación acero inoxidable, de 0,7 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A006 | ml | TUBO LISO GALVA ST DECOR AL-9 CONAIRE D=1000x500 | 1 | 92.91 | 92.91 |
| 5MCO909A006 | u | CODO GALVA 90º SEGMENTADO JG DECOR AL-9 CONAIRE D=500 | 0.157 | 129.57 | 20.34 |
| 5MCO409A006 | u | CODO GALVA 45º SEGMENTADO JG DECOR AL-9 CONAIRE D=500 | 0.066 | 71.91 | 4.75 |
| 5MTS909A006 | u | TE SIMPLE GALVA 90º SEGMENTADA JG DECOR AL-9 CONAIRE D=500 | 0.035 | 128.33 | 4.49 |
| 5MRC09A015 | u | REDUCCION CONCENTRICA GALVA SEGMENTADA JG DECOR AL-9 CONAIRE D=500/450 | 0.048 | 81.9 | 3.93 |
| 4MME09A006 | u | MANGUITO DE UNION GALVA SEGMENTADO JG INTRAFLEX AL-9 CONAIRE D=500 | 0.244 | 25.71 | 6.27 |
| CABD010 | u | ABRAZADERA CIERRE PALANCA UNION GALVA JG DECOR VENT CONAIRE Ø 500 | 1 | 36.88 | 36.88 |
|  |  | Total |  |  | 169.57 |

###### CCDAL09560 Decor AL 09 D=560 mm

**CCCDAL0956015** Cond CONAIRE JG DECOR AL 9 mm circular, D=560 mm y 0,7 mm de espesor 15 pct fig, simple pared helic
Precio: 158.68
Fabricación y suministro de conducto CONAIRE JG DECOR AL con geometría circular de 560 mm de diámetro, fabricado en chapa de acero galvanizado acabado estrella lisa imitación acero inoxidable, de 0,7 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A007 | ml | TUBO LISO GALVA ST DECOR AL-9 CONAIRE D=1000x560 | 1 | 104.54 | 104.54 |
| 5MCO909A007 | u | CODO GALVA 90º SEGMENTADO JG DECOR AL-9 CONAIRE D=560 | 0.043 | 150.87 | 6.49 |
| 5MCO409A007 | u | CODO GALVA 45º SEGMENTADO JG DECOR AL-9 CONAIRE D=560 | 0.018 | 85.66 | 1.54 |
| 5MTS909A007 | u | TE SIMPLE GALVA 90º SEGMENTADA JG DECOR AL-9 CONAIRE D=560 | 0.009 | 149.83 | 1.35 |
| 5MRC09A021 | u | REDUCCION CONCENTRICA GALVA SEGMENTADA JG DECOR AL-9 CONAIRE D=560/500 | 0.013 | 103.81 | 1.35 |
| 4MME09A007 | u | MANGUITO DE UNION GALVA SEGMENTADO JG INTRAFLEX AL-9 CONAIRE D=560 | 0.066 | 30.15 | 1.99 |
| CABD011 | u | ABRAZADERA CIERRE PALANCA UNION GALVA JG DECOR VENT CONAIRE Ø 560 | 1 | 41.42 | 41.42 |
|  |  | Total |  |  | 158.68 |

**CCCDAL0956025** Cond CONAIRE JG DECOR AL 9 mm circular, D=560 mm y 0,7 mm de espesor 25 pct fig, simple pared helic
Precio: 167.27
Fabricación y suministro de conducto CONAIRE JG DECOR AL con geometría circular de 560 mm de diámetro, fabricado en chapa de acero galvanizado acabado estrella lisa imitación acero inoxidable, de 0,7 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A007 | ml | TUBO LISO GALVA ST DECOR AL-9 CONAIRE D=1000x560 | 1 | 104.54 | 104.54 |
| 5MCO909A007 | u | CODO GALVA 90º SEGMENTADO JG DECOR AL-9 CONAIRE D=560 | 0.071 | 150.87 | 10.71 |
| 5MCO409A007 | u | CODO GALVA 45º SEGMENTADO JG DECOR AL-9 CONAIRE D=560 | 0.03 | 85.66 | 2.57 |
| 5MTS909A007 | u | TE SIMPLE GALVA 90º SEGMENTADA JG DECOR AL-9 CONAIRE D=560 | 0.016 | 149.83 | 2.40 |
| 5MRC09A021 | u | REDUCCION CONCENTRICA GALVA SEGMENTADA JG DECOR AL-9 CONAIRE D=560/500 | 0.022 | 103.81 | 2.28 |
| 4MME09A007 | u | MANGUITO DE UNION GALVA SEGMENTADO JG INTRAFLEX AL-9 CONAIRE D=560 | 0.111 | 30.15 | 3.35 |
| CABD011 | u | ABRAZADERA CIERRE PALANCA UNION GALVA JG DECOR VENT CONAIRE Ø 560 | 1 | 41.42 | 41.42 |
|  |  | Total |  |  | 167.27 |

**CCCDAL0956035** Cond CONAIRE JG DECOR AL 9 mm circular, D=560 mm y 0,7 mm de espesor 35 pct fig, simple pared helic
Precio: 175.84
Fabricación y suministro de conducto CONAIRE JG DECOR AL con geometría circular de 560 mm de diámetro, fabricado en chapa de acero galvanizado acabado estrella lisa imitación acero inoxidable, de 0,7 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A007 | ml | TUBO LISO GALVA ST DECOR AL-9 CONAIRE D=1000x560 | 1 | 104.54 | 104.54 |
| 5MCO909A007 | u | CODO GALVA 90º SEGMENTADO JG DECOR AL-9 CONAIRE D=560 | 0.1 | 150.87 | 15.09 |
| 5MCO409A007 | u | CODO GALVA 45º SEGMENTADO JG DECOR AL-9 CONAIRE D=560 | 0.042 | 85.66 | 3.60 |
| 5MTS909A007 | u | TE SIMPLE GALVA 90º SEGMENTADA JG DECOR AL-9 CONAIRE D=560 | 0.022 | 149.83 | 3.30 |
| 5MRC09A021 | u | REDUCCION CONCENTRICA GALVA SEGMENTADA JG DECOR AL-9 CONAIRE D=560/500 | 0.031 | 103.81 | 3.22 |
| 4MME09A007 | u | MANGUITO DE UNION GALVA SEGMENTADO JG INTRAFLEX AL-9 CONAIRE D=560 | 0.155 | 30.15 | 4.67 |
| CABD011 | u | ABRAZADERA CIERRE PALANCA UNION GALVA JG DECOR VENT CONAIRE Ø 560 | 1 | 41.42 | 41.42 |
|  |  | Total |  |  | 175.84 |

**CCCDAL0956045** Cond CONAIRE JG DECOR AL 9 mm circular, D=560 mm y 0,7 mm de espesor 45 pct fig, simple pared helic
Precio: 184.3
Fabricación y suministro de conducto CONAIRE JG DECOR AL con geometría circular de 560 mm de diámetro, fabricado en chapa de acero galvanizado acabado estrella lisa imitación acero inoxidable, de 0,7 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A007 | ml | TUBO LISO GALVA ST DECOR AL-9 CONAIRE D=1000x560 | 1 | 104.54 | 104.54 |
| 5MCO909A007 | u | CODO GALVA 90º SEGMENTADO JG DECOR AL-9 CONAIRE D=560 | 0.129 | 150.87 | 19.46 |
| 5MCO409A007 | u | CODO GALVA 45º SEGMENTADO JG DECOR AL-9 CONAIRE D=560 | 0.054 | 85.66 | 4.63 |
| 5MTS909A007 | u | TE SIMPLE GALVA 90º SEGMENTADA JG DECOR AL-9 CONAIRE D=560 | 0.028 | 149.83 | 4.20 |
| 5MRC09A021 | u | REDUCCION CONCENTRICA GALVA SEGMENTADA JG DECOR AL-9 CONAIRE D=560/500 | 0.039 | 103.81 | 4.05 |
| 4MME09A007 | u | MANGUITO DE UNION GALVA SEGMENTADO JG INTRAFLEX AL-9 CONAIRE D=560 | 0.199 | 30.15 | 6.00 |
| CABD011 | u | ABRAZADERA CIERRE PALANCA UNION GALVA JG DECOR VENT CONAIRE Ø 560 | 1 | 41.42 | 41.42 |
|  |  | Total |  |  | 184.3 |

**CCCDAL0956055** Cond CONAIRE JG DECOR AL 9 mm circular, D=560 mm y 0,7 mm de espesor 55 pct fig, simple pared helic
Precio: 192.88
Fabricación y suministro de conducto CONAIRE JG DECOR AL con geometría circular de 560 mm de diámetro, fabricado en chapa de acero galvanizado acabado estrella lisa imitación acero inoxidable, de 0,7 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A007 | ml | TUBO LISO GALVA ST DECOR AL-9 CONAIRE D=1000x560 | 1 | 104.54 | 104.54 |
| 5MCO909A007 | u | CODO GALVA 90º SEGMENTADO JG DECOR AL-9 CONAIRE D=560 | 0.157 | 150.87 | 23.69 |
| 5MCO409A007 | u | CODO GALVA 45º SEGMENTADO JG DECOR AL-9 CONAIRE D=560 | 0.066 | 85.66 | 5.65 |
| 5MTS909A007 | u | TE SIMPLE GALVA 90º SEGMENTADA JG DECOR AL-9 CONAIRE D=560 | 0.035 | 149.83 | 5.24 |
| 5MRC09A021 | u | REDUCCION CONCENTRICA GALVA SEGMENTADA JG DECOR AL-9 CONAIRE D=560/500 | 0.048 | 103.81 | 4.98 |
| 4MME09A007 | u | MANGUITO DE UNION GALVA SEGMENTADO JG INTRAFLEX AL-9 CONAIRE D=560 | 0.244 | 30.15 | 7.36 |
| CABD011 | u | ABRAZADERA CIERRE PALANCA UNION GALVA JG DECOR VENT CONAIRE Ø 560 | 1 | 41.42 | 41.42 |
|  |  | Total |  |  | 192.88 |

###### CCDAL09600 Decor AL 09 D=600 mm

**CCCDAL0960015** Cond CONAIRE JG DECOR AL 9 mm circular, D=600 mm y 0,7 mm de espesor 15 pct fig, simple pared helic
Precio: 168.99
Fabricación y suministro de conducto CONAIRE JG DECOR AL con geometría circular de 600 mm de diámetro, fabricado en chapa de acero galvanizado acabado estrella lisa imitación acero inoxidable, de 0,7 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A008 | ml | TUBO LISO GALVA ST DECOR AL-9 CONAIRE D=1000x600 | 1 | 112.17 | 112.17 |
| 5MCO909A008 | u | CODO GALVA 90º SEGMENTADO JG DECOR AL-9 CONAIRE D=600 | 0.043 | 172.52 | 7.42 |
| 5MCO409A008 | u | CODO GALVA 45º SEGMENTADO JG DECOR AL-9 CONAIRE D=600 | 0.018 | 105.85 | 1.91 |
| 5MTS909A008 | u | TE SIMPLE GALVA 90º SEGMENTADA JG DECOR AL-9 CONAIRE D=600 | 0.009 | 172.36 | 1.55 |
| 5MRC09A028 | u | REDUCCION CONCENTRICA GALVA SEGMENTADA JG DECOR AL-9 CONAIRE D=600/560 | 0.013 | 116.09 | 1.51 |
| 4MME09A008 | u | MANGUITO DE UNION GALVA SEGMENTADO JG INTRAFLEX AL-9 CONAIRE D=600 | 0.066 | 31.1 | 2.05 |
| CABD012 | u | ABRAZADERA CIERRE PALANCA UNION GALVA JG DECOR VENT CONAIRE Ø 600 | 1 | 42.38 | 42.38 |
|  |  | Total |  |  | 168.99 |

**CCCDAL0960025** Cond CONAIRE JG DECOR AL 9 mm circular, D=600 mm y 0,7 mm de espesor 55 pct fig, simple pared helic
Precio: 178.74
Fabricación y suministro de conducto CONAIRE JG DECOR AL con geometría circular de 600 mm de diámetro, fabricado en chapa de acero galvanizado acabado estrella lisa imitación acero inoxidable, de 0,7 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A008 | ml | TUBO LISO GALVA ST DECOR AL-9 CONAIRE D=1000x600 | 1 | 112.17 | 112.17 |
| 5MCO909A008 | u | CODO GALVA 90º SEGMENTADO JG DECOR AL-9 CONAIRE D=600 | 0.071 | 172.52 | 12.25 |
| 5MCO409A008 | u | CODO GALVA 45º SEGMENTADO JG DECOR AL-9 CONAIRE D=600 | 0.03 | 105.85 | 3.18 |
| 5MTS909A008 | u | TE SIMPLE GALVA 90º SEGMENTADA JG DECOR AL-9 CONAIRE D=600 | 0.016 | 172.36 | 2.76 |
| 5MRC09A028 | u | REDUCCION CONCENTRICA GALVA SEGMENTADA JG DECOR AL-9 CONAIRE D=600/560 | 0.022 | 116.09 | 2.55 |
| 4MME09A008 | u | MANGUITO DE UNION GALVA SEGMENTADO JG INTRAFLEX AL-9 CONAIRE D=600 | 0.111 | 31.1 | 3.45 |
| CABD012 | u | ABRAZADERA CIERRE PALANCA UNION GALVA JG DECOR VENT CONAIRE Ø 600 | 1 | 42.38 | 42.38 |
|  |  | Total |  |  | 178.74 |

**CCCDAL0960035** Cond CONAIRE JG DECOR AL 9 mm circular, D=600 mm y 0,7 mm de espesor 25 pct fig, simple pared helic
Precio: 188.46
Fabricación y suministro de conducto CONAIRE JG DECOR AL con geometría circular de 600 mm de diámetro, fabricado en chapa de acero galvanizado acabado estrella lisa imitación acero inoxidable, de 0,7 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A008 | ml | TUBO LISO GALVA ST DECOR AL-9 CONAIRE D=1000x600 | 1 | 112.17 | 112.17 |
| 5MCO909A008 | u | CODO GALVA 90º SEGMENTADO JG DECOR AL-9 CONAIRE D=600 | 0.1 | 172.52 | 17.25 |
| 5MCO409A008 | u | CODO GALVA 45º SEGMENTADO JG DECOR AL-9 CONAIRE D=600 | 0.042 | 105.85 | 4.45 |
| 5MTS909A008 | u | TE SIMPLE GALVA 90º SEGMENTADA JG DECOR AL-9 CONAIRE D=600 | 0.022 | 172.36 | 3.79 |
| 5MRC09A028 | u | REDUCCION CONCENTRICA GALVA SEGMENTADA JG DECOR AL-9 CONAIRE D=600/560 | 0.031 | 116.09 | 3.60 |
| 4MME09A008 | u | MANGUITO DE UNION GALVA SEGMENTADO JG INTRAFLEX AL-9 CONAIRE D=600 | 0.155 | 31.1 | 4.82 |
| CABD012 | u | ABRAZADERA CIERRE PALANCA UNION GALVA JG DECOR VENT CONAIRE Ø 600 | 1 | 42.38 | 42.38 |
|  |  | Total |  |  | 188.46 |

**CCCDAL0960045** Cond CONAIRE JG DECOR AL 9 mm circular, D=600 mm y 0,7 mm de espesor 35 pct fig, simple pared helic
Precio: 198.08
Fabricación y suministro de conducto CONAIRE JG DECOR AL con geometría circular de 600 mm de diámetro, fabricado en chapa de acero galvanizado acabado estrella lisa imitación acero inoxidable, de 0,7 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A008 | ml | TUBO LISO GALVA ST DECOR AL-9 CONAIRE D=1000x600 | 1 | 112.17 | 112.17 |
| 5MCO909A008 | u | CODO GALVA 90º SEGMENTADO JG DECOR AL-9 CONAIRE D=600 | 0.129 | 172.52 | 22.26 |
| 5MCO409A008 | u | CODO GALVA 45º SEGMENTADO JG DECOR AL-9 CONAIRE D=600 | 0.054 | 105.85 | 5.72 |
| 5MTS909A008 | u | TE SIMPLE GALVA 90º SEGMENTADA JG DECOR AL-9 CONAIRE D=600 | 0.028 | 172.36 | 4.83 |
| 5MRC09A028 | u | REDUCCION CONCENTRICA GALVA SEGMENTADA JG DECOR AL-9 CONAIRE D=600/560 | 0.039 | 116.09 | 4.53 |
| 4MME09A008 | u | MANGUITO DE UNION GALVA SEGMENTADO JG INTRAFLEX AL-9 CONAIRE D=600 | 0.199 | 31.1 | 6.19 |
| CABD012 | u | ABRAZADERA CIERRE PALANCA UNION GALVA JG DECOR VENT CONAIRE Ø 600 | 1 | 42.38 | 42.38 |
|  |  | Total |  |  | 198.08 |

**CCCDAL0960055** Cond CONAIRE JG DECOR AL 9 mm circular, D=600 mm y 0,7 mm de espesor 45 pct fig, simple pared helic
Precio: 207.82
Fabricación y suministro de conducto CONAIRE JG DECOR AL con geometría circular de 600 mm de diámetro, fabricado en chapa de acero galvanizado acabado estrella lisa imitación acero inoxidable, de 0,7 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A008 | ml | TUBO LISO GALVA ST DECOR AL-9 CONAIRE D=1000x600 | 1 | 112.17 | 112.17 |
| 5MCO909A008 | u | CODO GALVA 90º SEGMENTADO JG DECOR AL-9 CONAIRE D=600 | 0.157 | 172.52 | 27.09 |
| 5MCO409A008 | u | CODO GALVA 45º SEGMENTADO JG DECOR AL-9 CONAIRE D=600 | 0.066 | 105.85 | 6.99 |
| 5MTS909A008 | u | TE SIMPLE GALVA 90º SEGMENTADA JG DECOR AL-9 CONAIRE D=600 | 0.035 | 172.36 | 6.03 |
| 5MRC09A028 | u | REDUCCION CONCENTRICA GALVA SEGMENTADA JG DECOR AL-9 CONAIRE D=600/560 | 0.048 | 116.09 | 5.57 |
| 4MME09A008 | u | MANGUITO DE UNION GALVA SEGMENTADO JG INTRAFLEX AL-9 CONAIRE D=600 | 0.244 | 31.1 | 7.59 |
| CABD012 | u | ABRAZADERA CIERRE PALANCA UNION GALVA JG DECOR VENT CONAIRE Ø 600 | 1 | 42.38 | 42.38 |
|  |  | Total |  |  | 207.82 |

###### CCDAL09630 Decor AL 09 D=630 mm

**CCCDAL0963015** Cond CONAIRE JG DECOR AL 9 mm circular, D=630 mm y 0,7 mm de espesor 15 pct fig, simple pared helic
Precio: 181.34
Fabricación y suministro de conducto CONAIRE JG DECOR AL con geometría circular de 630 mm de diámetro, fabricado en chapa de acero galvanizado acabado estrella lisa imitación acero inoxidable, de 0,7 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A009 | ml | TUBO LISO GALVA ST DECOR AL-9 CONAIRE D=1000x630 | 1 | 121.42 | 121.42 |
| 5MCO909A009 | u | CODO GALVA 90º SEGMENTADO JG DECOR AL-9 CONAIRE D=630 | 0.043 | 186.32 | 8.01 |
| 5MCO409A009 | u | CODO GALVA 45º SEGMENTADO JG DECOR AL-9 CONAIRE D=630 | 0.018 | 114.57 | 2.06 |
| 5MTS909A009 | u | TE SIMPLE GALVA 90º SEGMENTADA JG DECOR AL-9 CONAIRE D=630 | 0.009 | 184.69 | 1.66 |
| 5MRC09A036 | u | REDUCCION CONCENTRICA GALVA SEGMENTADA JG DECOR AL-9 CONAIRE D=630/600 | 0.013 | 109.01 | 1.42 |
| 4MME09A009 | u | MANGUITO DE UNION GALVA SEGMENTADO JG INTRAFLEX AL-9 CONAIRE D=630 | 0.066 | 33.04 | 2.18 |
| CABD013 | u | ABRAZADERA CIERRE PALANCA UNION GALVA JG DECOR VENT CONAIRE Ø 630 | 1 | 44.59 | 44.59 |
|  |  | Total |  |  | 181.34 |

**CCCDAL0963025** Cond CONAIRE JG DECOR AL 9 mm circular, D=630 mm y 0,7 mm de espesor 25 pct fig, simple pared helic
Precio: 191.71
Fabricación y suministro de conducto CONAIRE JG DECOR AL con geometría circular de 630 mm de diámetro, fabricado en chapa de acero galvanizado acabado estrella lisa imitación acero inoxidable, de 0,7 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A009 | ml | TUBO LISO GALVA ST DECOR AL-9 CONAIRE D=1000x630 | 1 | 121.42 | 121.42 |
| 5MCO909A009 | u | CODO GALVA 90º SEGMENTADO JG DECOR AL-9 CONAIRE D=630 | 0.071 | 186.32 | 13.23 |
| 5MCO409A009 | u | CODO GALVA 45º SEGMENTADO JG DECOR AL-9 CONAIRE D=630 | 0.03 | 114.57 | 3.44 |
| 5MTS909A009 | u | TE SIMPLE GALVA 90º SEGMENTADA JG DECOR AL-9 CONAIRE D=630 | 0.016 | 184.69 | 2.96 |
| 5MRC09A036 | u | REDUCCION CONCENTRICA GALVA SEGMENTADA JG DECOR AL-9 CONAIRE D=630/600 | 0.022 | 109.01 | 2.40 |
| 4MME09A009 | u | MANGUITO DE UNION GALVA SEGMENTADO JG INTRAFLEX AL-9 CONAIRE D=630 | 0.111 | 33.04 | 3.67 |
| CABD013 | u | ABRAZADERA CIERRE PALANCA UNION GALVA JG DECOR VENT CONAIRE Ø 630 | 1 | 44.59 | 44.59 |
|  |  | Total |  |  | 191.71 |

**CCCDAL0963035** Cond CONAIRE JG DECOR AL 9 mm circular, D=630 mm y 0,7 mm de espesor 35 pct fig, simple pared helic
Precio: 202.01
Fabricación y suministro de conducto CONAIRE JG DECOR AL con geometría circular de 630 mm de diámetro, fabricado en chapa de acero galvanizado acabado estrella lisa imitación acero inoxidable, de 0,7 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A009 | ml | TUBO LISO GALVA ST DECOR AL-9 CONAIRE D=1000x630 | 1 | 121.42 | 121.42 |
| 5MCO909A009 | u | CODO GALVA 90º SEGMENTADO JG DECOR AL-9 CONAIRE D=630 | 0.1 | 186.32 | 18.63 |
| 5MCO409A009 | u | CODO GALVA 45º SEGMENTADO JG DECOR AL-9 CONAIRE D=630 | 0.042 | 114.57 | 4.81 |
| 5MTS909A009 | u | TE SIMPLE GALVA 90º SEGMENTADA JG DECOR AL-9 CONAIRE D=630 | 0.022 | 184.69 | 4.06 |
| 5MRC09A036 | u | REDUCCION CONCENTRICA GALVA SEGMENTADA JG DECOR AL-9 CONAIRE D=630/600 | 0.031 | 109.01 | 3.38 |
| 4MME09A009 | u | MANGUITO DE UNION GALVA SEGMENTADO JG INTRAFLEX AL-9 CONAIRE D=630 | 0.155 | 33.04 | 5.12 |
| CABD013 | u | ABRAZADERA CIERRE PALANCA UNION GALVA JG DECOR VENT CONAIRE Ø 630 | 1 | 44.59 | 44.59 |
|  |  | Total |  |  | 202.01 |

**CCCDAL0963045** Cond CONAIRE JG DECOR AL 9 mm circular, D=630 mm y 0,7 mm de espesor 45 pct fig, simple pared helic
Precio: 212.23
Fabricación y suministro de conducto CONAIRE JG DECOR AL con geometría circular de 630 mm de diámetro, fabricado en chapa de acero galvanizado acabado estrella lisa imitación acero inoxidable, de 0,7 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A009 | ml | TUBO LISO GALVA ST DECOR AL-9 CONAIRE D=1000x630 | 1 | 121.42 | 121.42 |
| 5MCO909A009 | u | CODO GALVA 90º SEGMENTADO JG DECOR AL-9 CONAIRE D=630 | 0.129 | 186.32 | 24.04 |
| 5MCO409A009 | u | CODO GALVA 45º SEGMENTADO JG DECOR AL-9 CONAIRE D=630 | 0.054 | 114.57 | 6.19 |
| 5MTS909A009 | u | TE SIMPLE GALVA 90º SEGMENTADA JG DECOR AL-9 CONAIRE D=630 | 0.028 | 184.69 | 5.17 |
| 5MRC09A036 | u | REDUCCION CONCENTRICA GALVA SEGMENTADA JG DECOR AL-9 CONAIRE D=630/600 | 0.039 | 109.01 | 4.25 |
| 4MME09A009 | u | MANGUITO DE UNION GALVA SEGMENTADO JG INTRAFLEX AL-9 CONAIRE D=630 | 0.199 | 33.04 | 6.57 |
| CABD013 | u | ABRAZADERA CIERRE PALANCA UNION GALVA JG DECOR VENT CONAIRE Ø 630 | 1 | 44.59 | 44.59 |
|  |  | Total |  |  | 212.23 |

**CCCDAL0963055** Cond CONAIRE JG DECOR AL 9 mm circular, D=630 mm y 0,7 mm de espesor 55 pct fig, simple pared helic
Precio: 222.57
Fabricación y suministro de conducto CONAIRE JG DECOR AL con geometría circular de 630 mm de diámetro, fabricado en chapa de acero galvanizado acabado estrella lisa imitación acero inoxidable, de 0,7 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A009 | ml | TUBO LISO GALVA ST DECOR AL-9 CONAIRE D=1000x630 | 1 | 121.42 | 121.42 |
| 5MCO909A009 | u | CODO GALVA 90º SEGMENTADO JG DECOR AL-9 CONAIRE D=630 | 0.157 | 186.32 | 29.25 |
| 5MCO409A009 | u | CODO GALVA 45º SEGMENTADO JG DECOR AL-9 CONAIRE D=630 | 0.066 | 114.57 | 7.56 |
| 5MTS909A009 | u | TE SIMPLE GALVA 90º SEGMENTADA JG DECOR AL-9 CONAIRE D=630 | 0.035 | 184.69 | 6.46 |
| 5MRC09A036 | u | REDUCCION CONCENTRICA GALVA SEGMENTADA JG DECOR AL-9 CONAIRE D=630/600 | 0.048 | 109.01 | 5.23 |
| 4MME09A009 | u | MANGUITO DE UNION GALVA SEGMENTADO JG INTRAFLEX AL-9 CONAIRE D=630 | 0.244 | 33.04 | 8.06 |
| CABD013 | u | ABRAZADERA CIERRE PALANCA UNION GALVA JG DECOR VENT CONAIRE Ø 630 | 1 | 44.59 | 44.59 |
|  |  | Total |  |  | 222.57 |

###### CCDAL09710 Decor AL 09 D=710 mm

**CCCDAL0971015** Cond CONAIRE JG DECOR AL 9 mm circular, D=710 mm y 0,8 mm de espesor 15 pct fig, simple pared helic
Precio: 234.98
Fabricación y suministro de conducto CONAIRE JG DECOR AL con geometría circular de 710 mm de diámetro, fabricado en chapa de acero galvanizado acabado estrella lisa imitación acero inoxidable, de 0,8 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A010 | ml | TUBO LISO GALVA ST DECOR AL-9 CONAIRE D=1000x710 | 1 | 164.96 | 164.96 |
| 5MCO909A010 | u | CODO GALVA 90º SEGMENTADO JG DECOR AL-9 CONAIRE D=710 | 0.043 | 232.8 | 10.01 |
| 5MCO409A010 | u | CODO GALVA 45º SEGMENTADO JG DECOR AL-9 CONAIRE D=710 | 0.018 | 137.58 | 2.48 |
| 5MTS909A010 | u | TE SIMPLE GALVA 90º SEGMENTADA JG DECOR AL-9 CONAIRE D=710 | 0.009 | 229.2 | 2.06 |
| 5MRC09A045 | u | REDUCCION CONCENTRICA GALVA SEGMENTADA JG DECOR AL-9 CONAIRE D=710/630 | 0.013 | 153.91 | 2.00 |
| 4MME09A010 | u | MANGUITO DE UNION GALVA SEGMENTADO JG INTRAFLEX AL-9 CONAIRE D=710 | 0.066 | 36.73 | 2.42 |
| CABD014 | u | ABRAZADERA CIERRE PALANCA UNION GALVA JG DECOR VENT CONAIRE Ø 710 | 1 | 51.05 | 51.05 |
|  |  | Total |  |  | 234.98 |

**CCCDAL0971025** Cond CONAIRE JG DECOR AL 9 mm circular, D=710 mm y 0,8 mm de espesor 25 pct fig, simple pared helic
Precio: 247.81
Fabricación y suministro de conducto CONAIRE JG DECOR AL con geometría circular de 710 mm de diámetro, fabricado en chapa de acero galvanizado acabado estrella lisa imitación acero inoxidable, de 0,8 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A010 | ml | TUBO LISO GALVA ST DECOR AL-9 CONAIRE D=1000x710 | 1 | 164.96 | 164.96 |
| 5MCO909A010 | u | CODO GALVA 90º SEGMENTADO JG DECOR AL-9 CONAIRE D=710 | 0.071 | 232.8 | 16.53 |
| 5MCO409A010 | u | CODO GALVA 45º SEGMENTADO JG DECOR AL-9 CONAIRE D=710 | 0.03 | 137.58 | 4.13 |
| 5MTS909A010 | u | TE SIMPLE GALVA 90º SEGMENTADA JG DECOR AL-9 CONAIRE D=710 | 0.016 | 229.2 | 3.67 |
| 5MRC09A045 | u | REDUCCION CONCENTRICA GALVA SEGMENTADA JG DECOR AL-9 CONAIRE D=710/630 | 0.022 | 153.91 | 3.39 |
| 4MME09A010 | u | MANGUITO DE UNION GALVA SEGMENTADO JG INTRAFLEX AL-9 CONAIRE D=710 | 0.111 | 36.73 | 4.08 |
| CABD014 | u | ABRAZADERA CIERRE PALANCA UNION GALVA JG DECOR VENT CONAIRE Ø 710 | 1 | 51.05 | 51.05 |
|  |  | Total |  |  | 247.81 |

**CCCDAL0971035** Cond CONAIRE JG DECOR AL 9 mm circular, D=710 mm y 0,8 mm de espesor 35 pct fig, simple pared helic
Precio: 260.57
Fabricación y suministro de conducto CONAIRE JG DECOR AL con geometría circular de 710 mm de diámetro, fabricado en chapa de acero galvanizado acabado estrella lisa imitación acero inoxidable, de 0,8 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A010 | ml | TUBO LISO GALVA ST DECOR AL-9 CONAIRE D=1000x710 | 1 | 164.96 | 164.96 |
| 5MCO909A010 | u | CODO GALVA 90º SEGMENTADO JG DECOR AL-9 CONAIRE D=710 | 0.1 | 232.8 | 23.28 |
| 5MCO409A010 | u | CODO GALVA 45º SEGMENTADO JG DECOR AL-9 CONAIRE D=710 | 0.042 | 137.58 | 5.78 |
| 5MTS909A010 | u | TE SIMPLE GALVA 90º SEGMENTADA JG DECOR AL-9 CONAIRE D=710 | 0.022 | 229.2 | 5.04 |
| 5MRC09A045 | u | REDUCCION CONCENTRICA GALVA SEGMENTADA JG DECOR AL-9 CONAIRE D=710/630 | 0.031 | 153.91 | 4.77 |
| 4MME09A010 | u | MANGUITO DE UNION GALVA SEGMENTADO JG INTRAFLEX AL-9 CONAIRE D=710 | 0.155 | 36.73 | 5.69 |
| CABD014 | u | ABRAZADERA CIERRE PALANCA UNION GALVA JG DECOR VENT CONAIRE Ø 710 | 1 | 51.05 | 51.05 |
|  |  | Total |  |  | 260.57 |

**CCCDAL0971045** Cond CONAIRE JG DECOR AL 9 mm circular, D=710 mm y 0,8 mm de espesor 45 pct fig, simple pared helic
Precio: 273.2
Fabricación y suministro de conducto CONAIRE JG DECOR AL con geometría circular de 710 mm de diámetro, fabricado en chapa de acero galvanizado acabado estrella lisa imitación acero inoxidable, de 0,8 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A010 | ml | TUBO LISO GALVA ST DECOR AL-9 CONAIRE D=1000x710 | 1 | 164.96 | 164.96 |
| 5MCO909A010 | u | CODO GALVA 90º SEGMENTADO JG DECOR AL-9 CONAIRE D=710 | 0.129 | 232.8 | 30.03 |
| 5MCO409A010 | u | CODO GALVA 45º SEGMENTADO JG DECOR AL-9 CONAIRE D=710 | 0.054 | 137.58 | 7.43 |
| 5MTS909A010 | u | TE SIMPLE GALVA 90º SEGMENTADA JG DECOR AL-9 CONAIRE D=710 | 0.028 | 229.2 | 6.42 |
| 5MRC09A045 | u | REDUCCION CONCENTRICA GALVA SEGMENTADA JG DECOR AL-9 CONAIRE D=710/630 | 0.039 | 153.91 | 6.00 |
| 4MME09A010 | u | MANGUITO DE UNION GALVA SEGMENTADO JG INTRAFLEX AL-9 CONAIRE D=710 | 0.199 | 36.73 | 7.31 |
| CABD014 | u | ABRAZADERA CIERRE PALANCA UNION GALVA JG DECOR VENT CONAIRE Ø 710 | 1 | 51.05 | 51.05 |
|  |  | Total |  |  | 273.2 |

**CCCDAL0971055** Cond CONAIRE JG DECOR AL 9 mm circular, D=710 mm y 0,8 mm de espesor 55 pct fig, simple pared helic
Precio: 286.01
Fabricación y suministro de conducto CONAIRE JG DECOR AL con geometría circular de 710 mm de diámetro, fabricado en chapa de acero galvanizado acabado estrella lisa imitación acero inoxidable, de 0,8 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A010 | ml | TUBO LISO GALVA ST DECOR AL-9 CONAIRE D=1000x710 | 1 | 164.96 | 164.96 |
| 5MCO909A010 | u | CODO GALVA 90º SEGMENTADO JG DECOR AL-9 CONAIRE D=710 | 0.157 | 232.8 | 36.55 |
| 5MCO409A010 | u | CODO GALVA 45º SEGMENTADO JG DECOR AL-9 CONAIRE D=710 | 0.066 | 137.58 | 9.08 |
| 5MTS909A010 | u | TE SIMPLE GALVA 90º SEGMENTADA JG DECOR AL-9 CONAIRE D=710 | 0.035 | 229.2 | 8.02 |
| 5MRC09A045 | u | REDUCCION CONCENTRICA GALVA SEGMENTADA JG DECOR AL-9 CONAIRE D=710/630 | 0.048 | 153.91 | 7.39 |
| 4MME09A010 | u | MANGUITO DE UNION GALVA SEGMENTADO JG INTRAFLEX AL-9 CONAIRE D=710 | 0.244 | 36.73 | 8.96 |
| CABD014 | u | ABRAZADERA CIERRE PALANCA UNION GALVA JG DECOR VENT CONAIRE Ø 710 | 1 | 51.05 | 51.05 |
|  |  | Total |  |  | 286.01 |

###### CCDAL09800 Decor AL 09 D=800 mm

**CCCDAL0980015** Cond CONAIRE JG DECOR AL 9 mm circular, D=800 mm y 0,8 mm de espesor 15 pct fig, simple pared helic
Precio: 268.85
Fabricación y suministro de conducto CONAIRE JG DECOR AL con geometría circular de 800 mm de diámetro, fabricado en chapa de acero galvanizado acabado estrella lisa imitación acero inoxidable, de 0,8 mm de espesor según UNE 1506, pared simple, calidad DX51+Z 250/275 ,incorpora en su cara interior un aislamiento termico y acustico de espuma elastomera de celula cerrada de 9mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1009A011 | ml | TUBO LISO GALVA ST DECOR AL-9 CONAIRE D=1000x800 | 1 | 184.44 | 184.44 |
| 5MCO909A011 | u | CODO GALVA 90º SEGMENTADO JG DECOR AL-9 CONAIRE D=800 | 0.043 | 324.03 | 13.93 |
| 5MCO409A011 | u | CODO GALVA 45º SEGMENTADO JG DECOR AL-9 CONAIRE D=800 | 0.018 | 184.13 | 3.31 |
| 5MTS909A011 | u | TE SIMPLE GALVA 90º SEGMENTADA JG DECOR AL-9 CONAIRE D=800 | 0.009 | 296.02 | 2.66 |
| 5MRC09A054 | u | REDUCCION CONCENTRICA GALVA SEGMENTADA JG DECOR AL-9 CONAIRE D=800/710 | 0.013 | 187.2 | 2.43 |
| 4MME09A011 | u | MANGUITO DE UNION GALVA SEGMENTADO JG INTRAFLEX AL-9 CONAIRE D=800 | 0.066 | 40.11 | 2.65 |
| CABD015 | u | ABRAZADERA CIERRE PALANCA UNION GALVA JG DECOR VENT CONAIRE Ø 800 | 1 | 59.43 | 59.43 |
|  |  | Total |  |  | 268.85 |

**CCCDAL0980025** Cond CONAIRE JG DECOR AL 9 mm circular, D=800 mm y 0,8 mm de espesor 25 pct fig, simple pared helic
Precio: 285.71
Fabricación y suministro de conducto CONAIRE JG DECOR AL con geometría circular de 800 mm de diámetro, fabricado en chapa de acero galvanizado acabado estrella lisa imitación acero inoxidable, de 0,8 mm de espesor según UNE 1506, pared simple, calidad DX51+Z 250/275 ,incorpora en su cara interior un aislamiento termico y acustico de espuma elastomera de celula cerrada de 9mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1009A011 | ml | TUBO LISO GALVA ST DECOR AL-9 CONAIRE D=1000x800 | 1 | 184.44 | 184.44 |
| 5MCO909A011 | u | CODO GALVA 90º SEGMENTADO JG DECOR AL-9 CONAIRE D=800 | 0.071 | 324.03 | 23.01 |
| 5MCO409A011 | u | CODO GALVA 45º SEGMENTADO JG DECOR AL-9 CONAIRE D=800 | 0.03 | 184.13 | 5.52 |
| 5MTS909A011 | u | TE SIMPLE GALVA 90º SEGMENTADA JG DECOR AL-9 CONAIRE D=800 | 0.016 | 296.02 | 4.74 |
| 5MRC09A054 | u | REDUCCION CONCENTRICA GALVA SEGMENTADA JG DECOR AL-9 CONAIRE D=800/710 | 0.022 | 187.2 | 4.12 |
| 4MME09A011 | u | MANGUITO DE UNION GALVA SEGMENTADO JG INTRAFLEX AL-9 CONAIRE D=800 | 0.111 | 40.11 | 4.45 |
| CABD015 | u | ABRAZADERA CIERRE PALANCA UNION GALVA JG DECOR VENT CONAIRE Ø 800 | 1 | 59.43 | 59.43 |
|  |  | Total |  |  | 285.71 |

**CCCDAL0980035** Cond CONAIRE JG DECOR AL 9 mm circular, D=800 mm y 0,8 mm de espesor 35 pct fig, simple pared helic
Precio: 302.53
Fabricación y suministro de conducto CONAIRE JG DECOR AL con geometría circular de 800 mm de diámetro, fabricado en chapa de acero galvanizado acabado estrella lisa imitación acero inoxidable, de 0,8 mm de espesor según UNE 1506, pared simple, calidad DX51+Z 250/275 ,incorpora en su cara interior un aislamiento termico y acustico de espuma elastomera de celula cerrada de 9mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1009A011 | ml | TUBO LISO GALVA ST DECOR AL-9 CONAIRE D=1000x800 | 1 | 184.44 | 184.44 |
| 5MCO909A011 | u | CODO GALVA 90º SEGMENTADO JG DECOR AL-9 CONAIRE D=800 | 0.1 | 324.03 | 32.40 |
| 5MCO409A011 | u | CODO GALVA 45º SEGMENTADO JG DECOR AL-9 CONAIRE D=800 | 0.042 | 184.13 | 7.73 |
| 5MTS909A011 | u | TE SIMPLE GALVA 90º SEGMENTADA JG DECOR AL-9 CONAIRE D=800 | 0.022 | 296.02 | 6.51 |
| 5MRC09A054 | u | REDUCCION CONCENTRICA GALVA SEGMENTADA JG DECOR AL-9 CONAIRE D=800/710 | 0.031 | 187.2 | 5.80 |
| 4MME09A011 | u | MANGUITO DE UNION GALVA SEGMENTADO JG INTRAFLEX AL-9 CONAIRE D=800 | 0.155 | 40.11 | 6.22 |
| CABD015 | u | ABRAZADERA CIERRE PALANCA UNION GALVA JG DECOR VENT CONAIRE Ø 800 | 1 | 59.43 | 59.43 |
|  |  | Total |  |  | 302.53 |

**CCCDAL0980045** Cond CONAIRE JG DECOR AL 9 mm circular, D=800 mm y 0,8 mm de espesor 45 pct fig, simple pared helic
Precio: 319.18
Fabricación y suministro de conducto CONAIRE JG DECOR AL con geometría circular de 800 mm de diámetro, fabricado en chapa de acero galvanizado acabado estrella lisa imitación acero inoxidable, de 0,8 mm de espesor según UNE 1506, pared simple, calidad DX51+Z 250/275 ,incorpora en su cara interior un aislamiento termico y acustico de espuma elastomera de celula cerrada de 9mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1009A011 | ml | TUBO LISO GALVA ST DECOR AL-9 CONAIRE D=1000x800 | 1 | 184.44 | 184.44 |
| 5MCO909A011 | u | CODO GALVA 90º SEGMENTADO JG DECOR AL-9 CONAIRE D=800 | 0.129 | 324.03 | 41.80 |
| 5MCO409A011 | u | CODO GALVA 45º SEGMENTADO JG DECOR AL-9 CONAIRE D=800 | 0.054 | 184.13 | 9.94 |
| 5MTS909A011 | u | TE SIMPLE GALVA 90º SEGMENTADA JG DECOR AL-9 CONAIRE D=800 | 0.028 | 296.02 | 8.29 |
| 5MRC09A054 | u | REDUCCION CONCENTRICA GALVA SEGMENTADA JG DECOR AL-9 CONAIRE D=800/710 | 0.039 | 187.2 | 7.30 |
| 4MME09A011 | u | MANGUITO DE UNION GALVA SEGMENTADO JG INTRAFLEX AL-9 CONAIRE D=800 | 0.199 | 40.11 | 7.98 |
| CABD015 | u | ABRAZADERA CIERRE PALANCA UNION GALVA JG DECOR VENT CONAIRE Ø 800 | 1 | 59.43 | 59.43 |
|  |  | Total |  |  | 319.18 |

**CCCDAL0980055** Cond CONAIRE JG DECOR AL 9 mm circular, D=800 mm y 0,8 mm de espesor 55 pct fig, simple pared helic
Precio: 336.03
Fabricación y suministro de conducto CONAIRE JG DECOR AL con geometría circular de 800 mm de diámetro, fabricado en chapa de acero galvanizado acabado estrella lisa imitación acero inoxidable, de 0,8 mm de espesor según UNE 1506, pared simple, calidad DX51+Z 250/275 ,incorpora en su cara interior un aislamiento termico y acustico de espuma elastomera de celula cerrada de 9mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1009A011 | ml | TUBO LISO GALVA ST DECOR AL-9 CONAIRE D=1000x800 | 1 | 184.44 | 184.44 |
| 5MCO909A011 | u | CODO GALVA 90º SEGMENTADO JG DECOR AL-9 CONAIRE D=800 | 0.157 | 324.03 | 50.87 |
| 5MCO409A011 | u | CODO GALVA 45º SEGMENTADO JG DECOR AL-9 CONAIRE D=800 | 0.066 | 184.13 | 12.15 |
| 5MTS909A011 | u | TE SIMPLE GALVA 90º SEGMENTADA JG DECOR AL-9 CONAIRE D=800 | 0.035 | 296.02 | 10.36 |
| 5MRC09A054 | u | REDUCCION CONCENTRICA GALVA SEGMENTADA JG DECOR AL-9 CONAIRE D=800/710 | 0.048 | 187.2 | 8.99 |
| 4MME09A011 | u | MANGUITO DE UNION GALVA SEGMENTADO JG INTRAFLEX AL-9 CONAIRE D=800 | 0.244 | 40.11 | 9.79 |
| CABD015 | u | ABRAZADERA CIERRE PALANCA UNION GALVA JG DECOR VENT CONAIRE Ø 800 | 1 | 59.43 | 59.43 |
|  |  | Total |  |  | 336.03 |

###### 040103020402 Espesor 13 mm

###### CCCDAL12250 Decor AL 13 D=250 mm

**CCCDAL1225015** Cond CONAIRE JG DECOR AL 13 mm circular, D=250 mm y 0,5 mm de espesor 15 pct fig, simple pared helic
Precio: 80.08
Fabricación y suministro de conducto CONAIRE JG DECOR AL con geometría circular de 250 mm de diámetro, fabricado en chapa de acero galvanizado acabado estrella lisa imitación acero inoxidable, de 0,5 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A001 | ml | TUBO LISO GALVA ST DECOR AL-13x1000 CONAIRE D=250 | 1 | 49.16 | 49.16 |
| 5MCO912A001 | u | CODO GALVA 90º SEGMENTADO JG DECOR AL-13 CONAIRE D=250 | 0.043 | 51.16 | 2.20 |
| 5MCO412A001 | u | CODO GALVA 45º SEGMENTADO JG DECOR AL-13 CONAIRE D=250 | 0.018 | 32.12 | 0.58 |
| 5MTS912A001 | u | TE SIMPLE GALVA 90º SEGMENTADA JG DECOR AL-13 CONAIRE D=250 | 0.009 | 56.52 | 0.51 |
| 5MRC12A001 | u | REDUCCION CONCENTRICA GALVA SEGMENTADA JG DECOR AL-13 CONAIRE D=300/250 | 0.013 | 44.79 | 0.58 |
| 4MME12A001 | u | MANGUITO DE UNION GALVA SEGMENTADO JG INTRAFLEX AL-13 CONAIRE D=250 | 0.066 | 14.09 | 0.93 |
| CABD005 | u | ABRAZADERA CIERRE PALANCA UNION GALVA JG DECOR VENT CONAIRE Ø 250 | 1 | 26.12 | 26.12 |
|  |  | Total |  |  | 80.08 |

**CCCDAL1225025** Cond CONAIRE JG DECOR AL 13 mm circular, D=250 mm y 0,5 mm de espesor 25 pct fig, simple pared helic
Precio: 83.32
Fabricación y suministro de conducto CONAIRE JG DECOR AL con geometría circular de 250 mm de diámetro, fabricado en chapa de acero galvanizado acabado estrella lisa imitación acero inoxidable, de 0,5 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A001 | ml | TUBO LISO GALVA ST DECOR AL-13x1000 CONAIRE D=250 | 1 | 49.16 | 49.16 |
| 5MCO912A001 | u | CODO GALVA 90º SEGMENTADO JG DECOR AL-13 CONAIRE D=250 | 0.071 | 51.16 | 3.63 |
| 5MCO412A001 | u | CODO GALVA 45º SEGMENTADO JG DECOR AL-13 CONAIRE D=250 | 0.03 | 32.12 | 0.96 |
| 5MTS912A001 | u | TE SIMPLE GALVA 90º SEGMENTADA JG DECOR AL-13 CONAIRE D=250 | 0.016 | 56.52 | 0.90 |
| 5MRC12A001 | u | REDUCCION CONCENTRICA GALVA SEGMENTADA JG DECOR AL-13 CONAIRE D=300/250 | 0.022 | 44.79 | 0.99 |
| 4MME12A001 | u | MANGUITO DE UNION GALVA SEGMENTADO JG INTRAFLEX AL-13 CONAIRE D=250 | 0.111 | 14.09 | 1.56 |
| CABD005 | u | ABRAZADERA CIERRE PALANCA UNION GALVA JG DECOR VENT CONAIRE Ø 250 | 1 | 26.12 | 26.12 |
|  |  | Total |  |  | 83.32 |

**CCCDAL1225035** Cond CONAIRE JG DECOR AL 13 mm circular, D=250 mm y 0,5 mm de espesor 35 pct fig, simple pared helic
Precio: 86.56
Fabricación y suministro de conducto CONAIRE JG DECOR AL con geometría circular de 250 mm de diámetro, fabricado en chapa de acero galvanizado acabado estrella lisa imitación acero inoxidable, de 0,5 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A001 | ml | TUBO LISO GALVA ST DECOR AL-13x1000 CONAIRE D=250 | 1 | 49.16 | 49.16 |
| 5MCO912A001 | u | CODO GALVA 90º SEGMENTADO JG DECOR AL-13 CONAIRE D=250 | 0.1 | 51.16 | 5.12 |
| 5MCO412A001 | u | CODO GALVA 45º SEGMENTADO JG DECOR AL-13 CONAIRE D=250 | 0.042 | 32.12 | 1.35 |
| 5MTS912A001 | u | TE SIMPLE GALVA 90º SEGMENTADA JG DECOR AL-13 CONAIRE D=250 | 0.022 | 56.52 | 1.24 |
| 5MRC12A001 | u | REDUCCION CONCENTRICA GALVA SEGMENTADA JG DECOR AL-13 CONAIRE D=300/250 | 0.031 | 44.79 | 1.39 |
| 4MME12A001 | u | MANGUITO DE UNION GALVA SEGMENTADO JG INTRAFLEX AL-13 CONAIRE D=250 | 0.155 | 14.09 | 2.18 |
| CABD005 | u | ABRAZADERA CIERRE PALANCA UNION GALVA JG DECOR VENT CONAIRE Ø 250 | 1 | 26.12 | 26.12 |
|  |  | Total |  |  | 86.56 |

**CCCDAL1225045** Cond CONAIRE JG DECOR AL 13 mm circular, D=250 mm y 0,5 mm de espesor 45 pct fig, simple pared helic
Precio: 89.74
Fabricación y suministro de conducto CONAIRE JG DECOR AL con geometría circular de 250 mm de diámetro, fabricado en chapa de acero galvanizado acabado estrella lisa imitación acero inoxidable, de 0,5 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A001 | ml | TUBO LISO GALVA ST DECOR AL-13x1000 CONAIRE D=250 | 1 | 49.16 | 49.16 |
| 5MCO912A001 | u | CODO GALVA 90º SEGMENTADO JG DECOR AL-13 CONAIRE D=250 | 0.129 | 51.16 | 6.60 |
| 5MCO412A001 | u | CODO GALVA 45º SEGMENTADO JG DECOR AL-13 CONAIRE D=250 | 0.054 | 32.12 | 1.73 |
| 5MTS912A001 | u | TE SIMPLE GALVA 90º SEGMENTADA JG DECOR AL-13 CONAIRE D=250 | 0.028 | 56.52 | 1.58 |
| 5MRC12A001 | u | REDUCCION CONCENTRICA GALVA SEGMENTADA JG DECOR AL-13 CONAIRE D=300/250 | 0.039 | 44.79 | 1.75 |
| 4MME12A001 | u | MANGUITO DE UNION GALVA SEGMENTADO JG INTRAFLEX AL-13 CONAIRE D=250 | 0.199 | 14.09 | 2.80 |
| CABD005 | u | ABRAZADERA CIERRE PALANCA UNION GALVA JG DECOR VENT CONAIRE Ø 250 | 1 | 26.12 | 26.12 |
|  |  | Total |  |  | 89.74 |

**CCCDAL1225055** Cond CONAIRE JG DECOR AL 13 mm circular, D=250 mm y 0,5 mm de espesor 55 pct fig, simple pared helic
Precio: 93
Fabricación y suministro de conducto CONAIRE JG DECOR AL con geometría circular de 250 mm de diámetro, fabricado en chapa de acero galvanizado acabado estrella lisa imitación acero inoxidable, de 0,5 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A001 | ml | TUBO LISO GALVA ST DECOR AL-13x1000 CONAIRE D=250 | 1 | 49.16 | 49.16 |
| 5MCO912A001 | u | CODO GALVA 90º SEGMENTADO JG DECOR AL-13 CONAIRE D=250 | 0.157 | 51.16 | 8.03 |
| 5MCO412A001 | u | CODO GALVA 45º SEGMENTADO JG DECOR AL-13 CONAIRE D=250 | 0.066 | 32.12 | 2.12 |
| 5MTS912A001 | u | TE SIMPLE GALVA 90º SEGMENTADA JG DECOR AL-13 CONAIRE D=250 | 0.035 | 56.52 | 1.98 |
| 5MRC12A001 | u | REDUCCION CONCENTRICA GALVA SEGMENTADA JG DECOR AL-13 CONAIRE D=300/250 | 0.048 | 44.79 | 2.15 |
| 4MME12A001 | u | MANGUITO DE UNION GALVA SEGMENTADO JG INTRAFLEX AL-13 CONAIRE D=250 | 0.244 | 14.09 | 3.44 |
| CABD005 | u | ABRAZADERA CIERRE PALANCA UNION GALVA JG DECOR VENT CONAIRE Ø 250 | 1 | 26.12 | 26.12 |
|  |  | Total |  |  | 93 |

###### CCCDAL12300 Decor AL 13 D=300 mm

**CCCDAL12030015** Cond CONAIRE JG DECOR AL 13 mm circular, D=300 mm y 0,5 mm de espesor 15 pct fig, simple pared helic
Precio: 90.87
Fabricación y suministro de conducto CONAIRE JG DECOR AL con geometría circular de 300 mm de diámetro, fabricado en chapa de acero galvanizado acabado estrella lisa imitación acero inoxidable, de 0,5 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A002 | ml | TUBO LISO GALVA ST DECOR AL-13x1000 CONAIRE D=300 | 1 | 58.81 | 58.81 |
| 5MCO912A002 | u | CODO GALVA 90º SEGMENTADO JG DECOR AL-13 CONAIRE D=300 | 0.043 | 57 | 2.45 |
| 5MCO412A002 | u | CODO GALVA 45º SEGMENTADO JG DECOR AL-13 CONAIRE D=300 | 0.018 | 34.95 | 0.63 |
| 5MTS912A002 | u | TE SIMPLE GALVA 90º SEGMENTADA JG DECOR AL-13 CONAIRE D=300 | 0.009 | 58.67 | 0.53 |
| 5MRC12A001 | u | REDUCCION CONCENTRICA GALVA SEGMENTADA JG DECOR AL-13 CONAIRE D=300/250 | 0.013 | 44.79 | 0.58 |
| 4MME12A002 | u | MANGUITO DE UNION GALVA SEGMENTADO JG INTRAFLEX AL-13 CONAIRE D=300 | 0.066 | 17.85 | 1.18 |
| CABD006 | u | ABRAZADERA CIERRE PALANCA UNION GALVA JG DECOR VENT CONAIRE Ø 300 | 1 | 26.69 | 26.69 |
|  |  | Total |  |  | 90.87 |

**CCCDAL12030025** Cond CONAIRE JG DECOR AL 13 mm circular, D=300 mm y 0,5 mm de espesor 25 pct fig, simple pared helic
Precio: 94.51
Fabricación y suministro de conducto CONAIRE JG DECOR AL con geometría circular de 300 mm de diámetro, fabricado en chapa de acero galvanizado acabado estrella lisa imitación acero inoxidable, de 0,5 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A002 | ml | TUBO LISO GALVA ST DECOR AL-13x1000 CONAIRE D=300 | 1 | 58.81 | 58.81 |
| 5MCO912A002 | u | CODO GALVA 90º SEGMENTADO JG DECOR AL-13 CONAIRE D=300 | 0.071 | 57 | 4.05 |
| 5MCO412A002 | u | CODO GALVA 45º SEGMENTADO JG DECOR AL-13 CONAIRE D=300 | 0.03 | 34.95 | 1.05 |
| 5MTS912A002 | u | TE SIMPLE GALVA 90º SEGMENTADA JG DECOR AL-13 CONAIRE D=300 | 0.016 | 58.67 | 0.94 |
| 5MRC12A001 | u | REDUCCION CONCENTRICA GALVA SEGMENTADA JG DECOR AL-13 CONAIRE D=300/250 | 0.022 | 44.79 | 0.99 |
| 4MME12A002 | u | MANGUITO DE UNION GALVA SEGMENTADO JG INTRAFLEX AL-13 CONAIRE D=300 | 0.111 | 17.85 | 1.98 |
| CABD006 | u | ABRAZADERA CIERRE PALANCA UNION GALVA JG DECOR VENT CONAIRE Ø 300 | 1 | 26.69 | 26.69 |
|  |  | Total |  |  | 94.51 |

**CCCDAL12030035** Cond CONAIRE JG DECOR AL 13 mm circular, D=300 mm y 0,5 mm de espesor 35 pct fig, simple pared helic
Precio: 98.12
Fabricación y suministro de conducto CONAIRE JG DECOR AL con geometría circular de 300 mm de diámetro, fabricado en chapa de acero galvanizado acabado estrella lisa imitación acero inoxidable, de 0,5 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A002 | ml | TUBO LISO GALVA ST DECOR AL-13x1000 CONAIRE D=300 | 1 | 58.81 | 58.81 |
| 5MCO912A002 | u | CODO GALVA 90º SEGMENTADO JG DECOR AL-13 CONAIRE D=300 | 0.1 | 57 | 5.70 |
| 5MCO412A002 | u | CODO GALVA 45º SEGMENTADO JG DECOR AL-13 CONAIRE D=300 | 0.042 | 34.95 | 1.47 |
| 5MTS912A002 | u | TE SIMPLE GALVA 90º SEGMENTADA JG DECOR AL-13 CONAIRE D=300 | 0.022 | 58.67 | 1.29 |
| 5MRC12A001 | u | REDUCCION CONCENTRICA GALVA SEGMENTADA JG DECOR AL-13 CONAIRE D=300/250 | 0.031 | 44.79 | 1.39 |
| 4MME12A002 | u | MANGUITO DE UNION GALVA SEGMENTADO JG INTRAFLEX AL-13 CONAIRE D=300 | 0.155 | 17.85 | 2.77 |
| CABD006 | u | ABRAZADERA CIERRE PALANCA UNION GALVA JG DECOR VENT CONAIRE Ø 300 | 1 | 26.69 | 26.69 |
|  |  | Total |  |  | 98.12 |

**CCCDAL12030045** Cond CONAIRE JG DECOR AL 13 mm circular, D=300 mm y 0,5 mm de espesor 45 pct fig, simple pared helic
Precio: 101.68
Fabricación y suministro de conducto CONAIRE JG DECOR AL con geometría circular de 300 mm de diámetro, fabricado en chapa de acero galvanizado acabado estrella lisa imitación acero inoxidable, de 0,5 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A002 | ml | TUBO LISO GALVA ST DECOR AL-13x1000 CONAIRE D=300 | 1 | 58.81 | 58.81 |
| 5MCO912A002 | u | CODO GALVA 90º SEGMENTADO JG DECOR AL-13 CONAIRE D=300 | 0.129 | 57 | 7.35 |
| 5MCO412A002 | u | CODO GALVA 45º SEGMENTADO JG DECOR AL-13 CONAIRE D=300 | 0.054 | 34.95 | 1.89 |
| 5MTS912A002 | u | TE SIMPLE GALVA 90º SEGMENTADA JG DECOR AL-13 CONAIRE D=300 | 0.028 | 58.67 | 1.64 |
| 5MRC12A001 | u | REDUCCION CONCENTRICA GALVA SEGMENTADA JG DECOR AL-13 CONAIRE D=300/250 | 0.039 | 44.79 | 1.75 |
| 4MME12A002 | u | MANGUITO DE UNION GALVA SEGMENTADO JG INTRAFLEX AL-13 CONAIRE D=300 | 0.199 | 17.85 | 3.55 |
| CABD006 | u | ABRAZADERA CIERRE PALANCA UNION GALVA JG DECOR VENT CONAIRE Ø 300 | 1 | 26.69 | 26.69 |
|  |  | Total |  |  | 101.68 |

**CCCDAL12030055** Cond CONAIRE JG DECOR AL 13 mm circular, D=300 mm y 0,5 mm de espesor 55 pct fig, simple pared helic
Precio: 105.32
Fabricación y suministro de conducto CONAIRE JG DECOR AL con geometría circular de 300 mm de diámetro, fabricado en chapa de acero galvanizado acabado estrella lisa imitación acero inoxidable, de 0,5 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A002 | ml | TUBO LISO GALVA ST DECOR AL-13x1000 CONAIRE D=300 | 1 | 58.81 | 58.81 |
| 5MCO912A002 | u | CODO GALVA 90º SEGMENTADO JG DECOR AL-13 CONAIRE D=300 | 0.157 | 57 | 8.95 |
| 5MCO412A002 | u | CODO GALVA 45º SEGMENTADO JG DECOR AL-13 CONAIRE D=300 | 0.066 | 34.95 | 2.31 |
| 5MTS912A002 | u | TE SIMPLE GALVA 90º SEGMENTADA JG DECOR AL-13 CONAIRE D=300 | 0.035 | 58.67 | 2.05 |
| 5MRC12A001 | u | REDUCCION CONCENTRICA GALVA SEGMENTADA JG DECOR AL-13 CONAIRE D=300/250 | 0.048 | 44.79 | 2.15 |
| 4MME12A002 | u | MANGUITO DE UNION GALVA SEGMENTADO JG INTRAFLEX AL-13 CONAIRE D=300 | 0.244 | 17.85 | 4.36 |
| CABD006 | u | ABRAZADERA CIERRE PALANCA UNION GALVA JG DECOR VENT CONAIRE Ø 300 | 1 | 26.69 | 26.69 |
|  |  | Total |  |  | 105.32 |

###### CCCDAL12355 Decor AL 13 D=355 mm

**CCCDAL1235515** Cond CONAIRE JG DECOR AL 13 mm circular, D=355 mm y 0,6 mm de espesor 15 pct fig, simple pared helic
Precio: 104.52
Fabricación y suministro de conducto CONAIRE JG DECOR AL con geometría circular de 355 mm de diámetro, fabricado en chapa de acero galvanizado acabado estrella lisa imitación acero inoxidable, de 0,6 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A003 | ml | TUBO LISO GALVA ST DECOR AL-13x1000 CONAIRE D=355 | 1 | 67.25 | 67.25 |
| 5MCO912A003 | u | CODO GALVA 90º SEGMENTADO JG DECOR AL-13 CONAIRE D=355 | 0.043 | 79.25 | 3.41 |
| 5MCO412A003 | u | CODO GALVA 45º SEGMENTADO JG DECOR AL-13 CONAIRE D=355 | 0.018 | 46.75 | 0.84 |
| 5MTS912A003 | u | TE SIMPLE GALVA 90º SEGMENTADA JG DECOR AL-13 CONAIRE D=355 | 0.009 | 79.67 | 0.72 |
| 5MRC12A003 | u | REDUCCION CONCENTRICA GALVA SEGMENTADA JG DECOR AL-13 CONAIRE D=355/300 | 0.013 | 50.99 | 0.66 |
| 4MME12A003 | u | MANGUITO DE UNION GALVA SEGMENTADO JG INTRAFLEX AL-13 CONAIRE D=355 | 0.066 | 20 | 1.32 |
| CABD007 | u | ABRAZADERA CIERRE PALANCA UNION GALVA JG DECOR VENT CONAIRE Ø 355 | 1 | 30.32 | 30.32 |
|  |  | Total |  |  | 104.52 |

**CCCDAL1235525** Cond CONAIRE JG DECOR AL 13 mm circular, D=355 mm y 0,6 mm de espesor 25 pct fig, simple pared helic
Precio: 109.21
Fabricación y suministro de conducto CONAIRE JG DECOR AL con geometría circular de 355 mm de diámetro, fabricado en chapa de acero galvanizado acabado estrella lisa imitación acero inoxidable, de 0,6 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A003 | ml | TUBO LISO GALVA ST DECOR AL-13x1000 CONAIRE D=355 | 1 | 67.25 | 67.25 |
| 5MCO912A003 | u | CODO GALVA 90º SEGMENTADO JG DECOR AL-13 CONAIRE D=355 | 0.071 | 79.25 | 5.63 |
| 5MCO412A003 | u | CODO GALVA 45º SEGMENTADO JG DECOR AL-13 CONAIRE D=355 | 0.03 | 46.75 | 1.40 |
| 5MTS912A003 | u | TE SIMPLE GALVA 90º SEGMENTADA JG DECOR AL-13 CONAIRE D=355 | 0.016 | 79.67 | 1.27 |
| 5MRC12A003 | u | REDUCCION CONCENTRICA GALVA SEGMENTADA JG DECOR AL-13 CONAIRE D=355/300 | 0.022 | 50.99 | 1.12 |
| 4MME12A003 | u | MANGUITO DE UNION GALVA SEGMENTADO JG INTRAFLEX AL-13 CONAIRE D=355 | 0.111 | 20 | 2.22 |
| CABD007 | u | ABRAZADERA CIERRE PALANCA UNION GALVA JG DECOR VENT CONAIRE Ø 355 | 1 | 30.32 | 30.32 |
|  |  | Total |  |  | 109.21 |

**CCCDAL1235535** Cond CONAIRE JG DECOR AL 13 mm circular, D=355 mm y 0,6 mm de espesor 35 pct fig, simple pared helic
Precio: 113.89
Fabricación y suministro de conducto CONAIRE JG DECOR AL con geometría circular de 355 mm de diámetro, fabricado en chapa de acero galvanizado acabado estrella lisa imitación acero inoxidable, de 0,6 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A003 | ml | TUBO LISO GALVA ST DECOR AL-13x1000 CONAIRE D=355 | 1 | 67.25 | 67.25 |
| 5MCO912A003 | u | CODO GALVA 90º SEGMENTADO JG DECOR AL-13 CONAIRE D=355 | 0.1 | 79.25 | 7.93 |
| 5MCO412A003 | u | CODO GALVA 45º SEGMENTADO JG DECOR AL-13 CONAIRE D=355 | 0.042 | 46.75 | 1.96 |
| 5MTS912A003 | u | TE SIMPLE GALVA 90º SEGMENTADA JG DECOR AL-13 CONAIRE D=355 | 0.022 | 79.67 | 1.75 |
| 5MRC12A003 | u | REDUCCION CONCENTRICA GALVA SEGMENTADA JG DECOR AL-13 CONAIRE D=355/300 | 0.031 | 50.99 | 1.58 |
| 4MME12A003 | u | MANGUITO DE UNION GALVA SEGMENTADO JG INTRAFLEX AL-13 CONAIRE D=355 | 0.155 | 20 | 3.10 |
| CABD007 | u | ABRAZADERA CIERRE PALANCA UNION GALVA JG DECOR VENT CONAIRE Ø 355 | 1 | 30.32 | 30.32 |
|  |  | Total |  |  | 113.89 |

**CCCDAL1235545** Cond CONAIRE JG DECOR AL 13 mm circular, D=355 mm y 0,6 mm de espesor 45 pct fig, simple pared helic
Precio: 118.51
Fabricación y suministro de conducto CONAIRE JG DECOR AL con geometría circular de 355 mm de diámetro, fabricado en chapa de acero galvanizado acabado estrella lisa imitación acero inoxidable, de 0,6 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A003 | ml | TUBO LISO GALVA ST DECOR AL-13x1000 CONAIRE D=355 | 1 | 67.25 | 67.25 |
| 5MCO912A003 | u | CODO GALVA 90º SEGMENTADO JG DECOR AL-13 CONAIRE D=355 | 0.129 | 79.25 | 10.22 |
| 5MCO412A003 | u | CODO GALVA 45º SEGMENTADO JG DECOR AL-13 CONAIRE D=355 | 0.054 | 46.75 | 2.52 |
| 5MTS912A003 | u | TE SIMPLE GALVA 90º SEGMENTADA JG DECOR AL-13 CONAIRE D=355 | 0.028 | 79.67 | 2.23 |
| 5MRC12A003 | u | REDUCCION CONCENTRICA GALVA SEGMENTADA JG DECOR AL-13 CONAIRE D=355/300 | 0.039 | 50.99 | 1.99 |
| 4MME12A003 | u | MANGUITO DE UNION GALVA SEGMENTADO JG INTRAFLEX AL-13 CONAIRE D=355 | 0.199 | 20 | 3.98 |
| CABD007 | u | ABRAZADERA CIERRE PALANCA UNION GALVA JG DECOR VENT CONAIRE Ø 355 | 1 | 30.32 | 30.32 |
|  |  | Total |  |  | 118.51 |

**CCCDAL1235555** Cond CONAIRE JG DECOR AL 13 mm circular, D=355 mm y 0,6 mm de espesor 55 pct fig, simple pared helic
Precio: 123.22
Fabricación y suministro de conducto CONAIRE JG DECOR AL con geometría circular de 355 mm de diámetro, fabricado en chapa de acero galvanizado acabado estrella lisa imitación acero inoxidable, de 0,6 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A003 | ml | TUBO LISO GALVA ST DECOR AL-13x1000 CONAIRE D=355 | 1 | 67.25 | 67.25 |
| 5MCO912A003 | u | CODO GALVA 90º SEGMENTADO JG DECOR AL-13 CONAIRE D=355 | 0.157 | 79.25 | 12.44 |
| 5MCO412A003 | u | CODO GALVA 45º SEGMENTADO JG DECOR AL-13 CONAIRE D=355 | 0.066 | 46.75 | 3.09 |
| 5MTS912A003 | u | TE SIMPLE GALVA 90º SEGMENTADA JG DECOR AL-13 CONAIRE D=355 | 0.035 | 79.67 | 2.79 |
| 5MRC12A003 | u | REDUCCION CONCENTRICA GALVA SEGMENTADA JG DECOR AL-13 CONAIRE D=355/300 | 0.048 | 50.99 | 2.45 |
| 4MME12A003 | u | MANGUITO DE UNION GALVA SEGMENTADO JG INTRAFLEX AL-13 CONAIRE D=355 | 0.244 | 20 | 4.88 |
| CABD007 | u | ABRAZADERA CIERRE PALANCA UNION GALVA JG DECOR VENT CONAIRE Ø 355 | 1 | 30.32 | 30.32 |
|  |  | Total |  |  | 123.22 |

###### CCCDAL12400 Decor AL 13 D=400 mm

**CCCDAL1240015** Cond CONAIRE JG DECOR AL 13 mm circular, D=400 mm y 0,6 mm de espesor 15 pct fig, simple pared helic
Precio: 115.74
Fabricación y suministro de conducto CONAIRE JG DECOR AL con geometría circular de 400 mm de diámetro, fabricado en chapa de acero galvanizado acabado estrella lisa imitación acero inoxidable, de 0,6 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A004 | ml | TUBO LISO GALVA ST DECOR AL-13x1000 CONAIRE D=400 | 1 | 74.64 | 74.64 |
| 5MCO912A004 | u | CODO GALVA 90º SEGMENTADO JG DECOR AL-13 CONAIRE D=400 | 0.043 | 92.13 | 3.96 |
| 5MCO412A004 | u | CODO GALVA 45º SEGMENTADO JG DECOR AL-13 CONAIRE D=400 | 0.018 | 55.2 | 0.99 |
| 5MTS912A004 | u | TE SIMPLE GALVA 90º SEGMENTADA JG DECOR AL-13 CONAIRE D=400 | 0.009 | 97.39 | 0.88 |
| 5MRC12A004 | u | REDUCCION CONCENTRICA GALVA SEGMENTADA JG DECOR AL-13 CONAIRE D=400/250 | 0.013 | 65.95 | 0.86 |
| 4MME12A004 | u | MANGUITO DE UNION GALVA SEGMENTADO JG INTRAFLEX AL-13 CONAIRE D=400 | 0.066 | 22.69 | 1.50 |
| CABD008 | u | ABRAZADERA CIERRE PALANCA UNION GALVA JG DECOR VENT CONAIRE Ø 400 | 1 | 32.91 | 32.91 |
|  |  | Total |  |  | 115.74 |

**CCCDAL1240025** Cond CONAIRE JG DECOR AL 13 mm circular, D=400 mm y 0,6 mm de espesor 25 pct fig, simple pared helic
Precio: 121.28
Fabricación y suministro de conducto CONAIRE JG DECOR AL con geometría circular de 400 mm de diámetro, fabricado en chapa de acero galvanizado acabado estrella lisa imitación acero inoxidable, de 0,6 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A004 | ml | TUBO LISO GALVA ST DECOR AL-13x1000 CONAIRE D=400 | 1 | 74.64 | 74.64 |
| 5MCO912A004 | u | CODO GALVA 90º SEGMENTADO JG DECOR AL-13 CONAIRE D=400 | 0.071 | 92.13 | 6.54 |
| 5MCO412A004 | u | CODO GALVA 45º SEGMENTADO JG DECOR AL-13 CONAIRE D=400 | 0.03 | 55.2 | 1.66 |
| 5MTS912A004 | u | TE SIMPLE GALVA 90º SEGMENTADA JG DECOR AL-13 CONAIRE D=400 | 0.016 | 97.39 | 1.56 |
| 5MRC12A004 | u | REDUCCION CONCENTRICA GALVA SEGMENTADA JG DECOR AL-13 CONAIRE D=400/250 | 0.022 | 65.95 | 1.45 |
| 4MME12A004 | u | MANGUITO DE UNION GALVA SEGMENTADO JG INTRAFLEX AL-13 CONAIRE D=400 | 0.111 | 22.69 | 2.52 |
| CABD008 | u | ABRAZADERA CIERRE PALANCA UNION GALVA JG DECOR VENT CONAIRE Ø 400 | 1 | 32.91 | 32.91 |
|  |  | Total |  |  | 121.28 |

**CCCDAL1240035** Cond CONAIRE JG DECOR AL 13 mm circular, D=400 mm y 0,6 mm de espesor 35 pct fig, simple pared helic
Precio: 126.78
Fabricación y suministro de conducto CONAIRE JG DECOR AL con geometría circular de 400 mm de diámetro, fabricado en chapa de acero galvanizado acabado estrella lisa imitación acero inoxidable, de 0,6 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A004 | ml | TUBO LISO GALVA ST DECOR AL-13x1000 CONAIRE D=400 | 1 | 74.64 | 74.64 |
| 5MCO912A004 | u | CODO GALVA 90º SEGMENTADO JG DECOR AL-13 CONAIRE D=400 | 0.1 | 92.13 | 9.21 |
| 5MCO412A004 | u | CODO GALVA 45º SEGMENTADO JG DECOR AL-13 CONAIRE D=400 | 0.042 | 55.2 | 2.32 |
| 5MTS912A004 | u | TE SIMPLE GALVA 90º SEGMENTADA JG DECOR AL-13 CONAIRE D=400 | 0.022 | 97.39 | 2.14 |
| 5MRC12A004 | u | REDUCCION CONCENTRICA GALVA SEGMENTADA JG DECOR AL-13 CONAIRE D=400/250 | 0.031 | 65.95 | 2.04 |
| 4MME12A004 | u | MANGUITO DE UNION GALVA SEGMENTADO JG INTRAFLEX AL-13 CONAIRE D=400 | 0.155 | 22.69 | 3.52 |
| CABD008 | u | ABRAZADERA CIERRE PALANCA UNION GALVA JG DECOR VENT CONAIRE Ø 400 | 1 | 32.91 | 32.91 |
|  |  | Total |  |  | 126.78 |

**CCCDAL1240045** Cond CONAIRE JG DECOR AL 13 mm circular, D=400 mm y 0,6 mm de espesor 45 pct fig, simple pared helic
Precio: 132.23
Fabricación y suministro de conducto CONAIRE JG DECOR AL con geometría circular de 400 mm de diámetro, fabricado en chapa de acero galvanizado acabado estrella lisa imitación acero inoxidable, de 0,6 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A004 | ml | TUBO LISO GALVA ST DECOR AL-13x1000 CONAIRE D=400 | 1 | 74.64 | 74.64 |
| 5MCO912A004 | u | CODO GALVA 90º SEGMENTADO JG DECOR AL-13 CONAIRE D=400 | 0.129 | 92.13 | 11.88 |
| 5MCO412A004 | u | CODO GALVA 45º SEGMENTADO JG DECOR AL-13 CONAIRE D=400 | 0.054 | 55.2 | 2.98 |
| 5MTS912A004 | u | TE SIMPLE GALVA 90º SEGMENTADA JG DECOR AL-13 CONAIRE D=400 | 0.028 | 97.39 | 2.73 |
| 5MRC12A004 | u | REDUCCION CONCENTRICA GALVA SEGMENTADA JG DECOR AL-13 CONAIRE D=400/250 | 0.039 | 65.95 | 2.57 |
| 4MME12A004 | u | MANGUITO DE UNION GALVA SEGMENTADO JG INTRAFLEX AL-13 CONAIRE D=400 | 0.199 | 22.69 | 4.52 |
| CABD008 | u | ABRAZADERA CIERRE PALANCA UNION GALVA JG DECOR VENT CONAIRE Ø 400 | 1 | 32.91 | 32.91 |
|  |  | Total |  |  | 132.23 |

**CCCDAL1240055** Cond CONAIRE JG DECOR AL 13 mm circular, D=400 mm y 0,6 mm de espesor 55 pct fig, simple pared helic
Precio: 137.77
Fabricación y suministro de conducto CONAIRE JG DECOR AL con geometría circular de 400 mm de diámetro, fabricado en chapa de acero galvanizado acabado estrella lisa imitación acero inoxidable, de 0,6 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A004 | ml | TUBO LISO GALVA ST DECOR AL-13x1000 CONAIRE D=400 | 1 | 74.64 | 74.64 |
| 5MCO912A004 | u | CODO GALVA 90º SEGMENTADO JG DECOR AL-13 CONAIRE D=400 | 0.157 | 92.13 | 14.46 |
| 5MCO412A004 | u | CODO GALVA 45º SEGMENTADO JG DECOR AL-13 CONAIRE D=400 | 0.066 | 55.2 | 3.64 |
| 5MTS912A004 | u | TE SIMPLE GALVA 90º SEGMENTADA JG DECOR AL-13 CONAIRE D=400 | 0.035 | 97.39 | 3.41 |
| 5MRC12A004 | u | REDUCCION CONCENTRICA GALVA SEGMENTADA JG DECOR AL-13 CONAIRE D=400/250 | 0.048 | 65.95 | 3.17 |
| 4MME12A004 | u | MANGUITO DE UNION GALVA SEGMENTADO JG INTRAFLEX AL-13 CONAIRE D=400 | 0.244 | 22.69 | 5.54 |
| CABD008 | u | ABRAZADERA CIERRE PALANCA UNION GALVA JG DECOR VENT CONAIRE Ø 400 | 1 | 32.91 | 32.91 |
|  |  | Total |  |  | 137.77 |

###### CCCDAL12450 Decor AL 13 D=450 mm

**CCCDAL1245015** Cond CONAIRE JG DECOR AL 13 mm circular, D=450 mm y 0,6 mm de espesor 15 pct fig, simple pared helic
Precio: 121.08
Fabricación y suministro de conducto CONAIRE JG DECOR AL con geometría circular de 450 mm de diámetro, fabricado en chapa de acero galvanizado acabado estrella lisa imitación acero inoxidable, de 0,6 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A005 | ml | TUBO LISO GALVA ST DECOR AL-13x1000 CONAIRE D=450 | 1 | 77.04 | 77.04 |
| 5MCO912A005 | u | CODO GALVA 90º SEGMENTADO JG DECOR AL-13 CONAIRE D=450 | 0.043 | 109.63 | 4.71 |
| 5MCO412A005 | u | CODO GALVA 45º SEGMENTADO JG DECOR AL-13 CONAIRE D=450 | 0.018 | 64.63 | 1.16 |
| 5MTS912A005 | u | TE SIMPLE GALVA 90º SEGMENTADA JG DECOR AL-13 CONAIRE D=450 | 0.009 | 105.78 | 0.95 |
| 5MRC12A010 | u | REDUCCION CONCENTRICA GALVA SEGMENTADA JG DECOR AL-13 CONAIRE D=450/400 | 0.013 | 76.07 | 0.99 |
| 4MME12A005 | u | MANGUITO DE UNION GALVA SEGMENTADO JG INTRAFLEX AL-13 CONAIRE D=450 | 0.066 | 24.44 | 1.61 |
| CABD009 | u | ABRAZADERA CIERRE PALANCA UNION GALVA JG DECOR VENT CONAIRE Ø 450 | 1 | 34.62 | 34.62 |
|  |  | Total |  |  | 121.08 |

**CCCDAL1245025** Cond CONAIRE JG DECOR AL 13 mm circular, D=450 mm y 0,6 mm de espesor 25 pct fig, simple pared helic
Precio: 127.45
Fabricación y suministro de conducto CONAIRE JG DECOR AL con geometría circular de 450 mm de diámetro, fabricado en chapa de acero galvanizado acabado estrella lisa imitación acero inoxidable, de 0,6 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A005 | ml | TUBO LISO GALVA ST DECOR AL-13x1000 CONAIRE D=450 | 1 | 77.04 | 77.04 |
| 5MCO912A005 | u | CODO GALVA 90º SEGMENTADO JG DECOR AL-13 CONAIRE D=450 | 0.071 | 109.63 | 7.78 |
| 5MCO412A005 | u | CODO GALVA 45º SEGMENTADO JG DECOR AL-13 CONAIRE D=450 | 0.03 | 64.63 | 1.94 |
| 5MTS912A005 | u | TE SIMPLE GALVA 90º SEGMENTADA JG DECOR AL-13 CONAIRE D=450 | 0.016 | 105.78 | 1.69 |
| 5MRC12A010 | u | REDUCCION CONCENTRICA GALVA SEGMENTADA JG DECOR AL-13 CONAIRE D=450/400 | 0.022 | 76.07 | 1.67 |
| 4MME12A005 | u | MANGUITO DE UNION GALVA SEGMENTADO JG INTRAFLEX AL-13 CONAIRE D=450 | 0.111 | 24.44 | 2.71 |
| CABD009 | u | ABRAZADERA CIERRE PALANCA UNION GALVA JG DECOR VENT CONAIRE Ø 450 | 1 | 34.62 | 34.62 |
|  |  | Total |  |  | 127.45 |

**CCCDAL1245035** Cond CONAIRE JG DECOR AL 13 mm circular, D=450 mm y 0,6 mm de espesor 35 pct fig, simple pared helic
Precio: 133.81
Fabricación y suministro de conducto CONAIRE JG DECOR AL con geometría circular de 450 mm de diámetro, fabricado en chapa de acero galvanizado acabado estrella lisa imitación acero inoxidable, de 0,6 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A005 | ml | TUBO LISO GALVA ST DECOR AL-13x1000 CONAIRE D=450 | 1 | 77.04 | 77.04 |
| 5MCO912A005 | u | CODO GALVA 90º SEGMENTADO JG DECOR AL-13 CONAIRE D=450 | 0.1 | 109.63 | 10.96 |
| 5MCO412A005 | u | CODO GALVA 45º SEGMENTADO JG DECOR AL-13 CONAIRE D=450 | 0.042 | 64.63 | 2.71 |
| 5MTS912A005 | u | TE SIMPLE GALVA 90º SEGMENTADA JG DECOR AL-13 CONAIRE D=450 | 0.022 | 105.78 | 2.33 |
| 5MRC12A010 | u | REDUCCION CONCENTRICA GALVA SEGMENTADA JG DECOR AL-13 CONAIRE D=450/400 | 0.031 | 76.07 | 2.36 |
| 4MME12A005 | u | MANGUITO DE UNION GALVA SEGMENTADO JG INTRAFLEX AL-13 CONAIRE D=450 | 0.155 | 24.44 | 3.79 |
| CABD009 | u | ABRAZADERA CIERRE PALANCA UNION GALVA JG DECOR VENT CONAIRE Ø 450 | 1 | 34.62 | 34.62 |
|  |  | Total |  |  | 133.81 |

**CCCDAL1245045** Cond CONAIRE JG DECOR AL 13 mm circular, D=450 mm y 0,6 mm de espesor 45 pct fig, simple pared helic
Precio: 140.08
Fabricación y suministro de conducto CONAIRE JG DECOR AL con geometría circular de 450 mm de diámetro, fabricado en chapa de acero galvanizado acabado estrella lisa imitación acero inoxidable, de 0,6 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A005 | ml | TUBO LISO GALVA ST DECOR AL-13x1000 CONAIRE D=450 | 1 | 77.04 | 77.04 |
| 5MCO912A005 | u | CODO GALVA 90º SEGMENTADO JG DECOR AL-13 CONAIRE D=450 | 0.129 | 109.63 | 14.14 |
| 5MCO412A005 | u | CODO GALVA 45º SEGMENTADO JG DECOR AL-13 CONAIRE D=450 | 0.054 | 64.63 | 3.49 |
| 5MTS912A005 | u | TE SIMPLE GALVA 90º SEGMENTADA JG DECOR AL-13 CONAIRE D=450 | 0.028 | 105.78 | 2.96 |
| 5MRC12A010 | u | REDUCCION CONCENTRICA GALVA SEGMENTADA JG DECOR AL-13 CONAIRE D=450/400 | 0.039 | 76.07 | 2.97 |
| 4MME12A005 | u | MANGUITO DE UNION GALVA SEGMENTADO JG INTRAFLEX AL-13 CONAIRE D=450 | 0.199 | 24.44 | 4.86 |
| CABD009 | u | ABRAZADERA CIERRE PALANCA UNION GALVA JG DECOR VENT CONAIRE Ø 450 | 1 | 34.62 | 34.62 |
|  |  | Total |  |  | 140.08 |

**CCCDAL1245055** Cond CONAIRE JG DECOR AL 13 mm circular, D=450 mm y 0,6 mm de espesor 55 pct fig, simple pared helic
Precio: 146.45
Fabricación y suministro de conducto CONAIRE JG DECOR AL con geometría circular de 450 mm de diámetro, fabricado en chapa de acero galvanizado acabado estrella lisa imitación acero inoxidable, de 0,6 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A005 | ml | TUBO LISO GALVA ST DECOR AL-13x1000 CONAIRE D=450 | 1 | 77.04 | 77.04 |
| 5MCO912A005 | u | CODO GALVA 90º SEGMENTADO JG DECOR AL-13 CONAIRE D=450 | 0.157 | 109.63 | 17.21 |
| 5MCO412A005 | u | CODO GALVA 45º SEGMENTADO JG DECOR AL-13 CONAIRE D=450 | 0.066 | 64.63 | 4.27 |
| 5MTS912A005 | u | TE SIMPLE GALVA 90º SEGMENTADA JG DECOR AL-13 CONAIRE D=450 | 0.035 | 105.78 | 3.70 |
| 5MRC12A010 | u | REDUCCION CONCENTRICA GALVA SEGMENTADA JG DECOR AL-13 CONAIRE D=450/400 | 0.048 | 76.07 | 3.65 |
| 4MME12A005 | u | MANGUITO DE UNION GALVA SEGMENTADO JG INTRAFLEX AL-13 CONAIRE D=450 | 0.244 | 24.44 | 5.96 |
| CABD009 | u | ABRAZADERA CIERRE PALANCA UNION GALVA JG DECOR VENT CONAIRE Ø 450 | 1 | 34.62 | 34.62 |
|  |  | Total |  |  | 146.45 |

###### CCCDAL12500 Decor AL 13 D=500 mm

**CCCDAL1250015** Cond CONAIRE JG DECOR AL 13 mm circular, D=500 mm y 0,7 mm de espesor 15 pct fig, simple pared helic
Precio: 149.78
Fabricación y suministro de conducto CONAIRE JG DECOR AL con geometría circular de 500 mm de diámetro, fabricado en chapa de acero galvanizado acabado estrella lisa imitación acero inoxidable, de 0,7 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A006 | ml | TUBO LISO GALVA ST DECOR AL-13x1000 CONAIRE D=500 | 1 | 101.18 | 101.18 |
| 5MCO912A006 | u | CODO GALVA 90º SEGMENTADO JG DECOR AL-13 CONAIRE D=500 | 0.043 | 142.13 | 6.11 |
| 5MCO412A006 | u | CODO GALVA 45º SEGMENTADO JG DECOR AL-13 CONAIRE D=500 | 0.018 | 78.54 | 1.41 |
| 5MTS912A006 | u | TE SIMPLE GALVA 90º SEGMENTADA JG DECOR AL-13 CONAIRE D=500 | 0.009 | 140.38 | 1.26 |
| 5MRC12A015 | u | REDUCCION CONCENTRICA GALVA SEGMENTADA JG DECOR AL-13 CONAIRE D=500/450 | 0.013 | 89.43 | 1.16 |
| 4MME12A006 | u | MANGUITO DE UNION GALVA SEGMENTADO JG INTRAFLEX AL-13 CONAIRE D=500 | 0.066 | 26.96 | 1.78 |
| CABD010 | u | ABRAZADERA CIERRE PALANCA UNION GALVA JG DECOR VENT CONAIRE Ø 500 | 1 | 36.88 | 36.88 |
|  |  | Total |  |  | 149.78 |

**CCCDAL1250025** Cond CONAIRE JG DECOR AL 13 mm circular, D=500 mm y 0,7 mm de espesor 25 pct fig, simple pared helic
Precio: 157.72
Fabricación y suministro de conducto CONAIRE JG DECOR AL con geometría circular de 500 mm de diámetro, fabricado en chapa de acero galvanizado acabado estrella lisa imitación acero inoxidable, de 0,7 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A006 | ml | TUBO LISO GALVA ST DECOR AL-13x1000 CONAIRE D=500 | 1 | 101.18 | 101.18 |
| 5MCO912A006 | u | CODO GALVA 90º SEGMENTADO JG DECOR AL-13 CONAIRE D=500 | 0.071 | 142.13 | 10.09 |
| 5MCO412A006 | u | CODO GALVA 45º SEGMENTADO JG DECOR AL-13 CONAIRE D=500 | 0.03 | 78.54 | 2.36 |
| 5MTS912A006 | u | TE SIMPLE GALVA 90º SEGMENTADA JG DECOR AL-13 CONAIRE D=500 | 0.016 | 140.38 | 2.25 |
| 5MRC12A015 | u | REDUCCION CONCENTRICA GALVA SEGMENTADA JG DECOR AL-13 CONAIRE D=500/450 | 0.022 | 89.43 | 1.97 |
| 4MME12A006 | u | MANGUITO DE UNION GALVA SEGMENTADO JG INTRAFLEX AL-13 CONAIRE D=500 | 0.111 | 26.96 | 2.99 |
| CABD010 | u | ABRAZADERA CIERRE PALANCA UNION GALVA JG DECOR VENT CONAIRE Ø 500 | 1 | 36.88 | 36.88 |
|  |  | Total |  |  | 157.72 |

**CCCDAL1250035** Cond CONAIRE JG DECOR AL 13 mm circular, D=500 mm y 0,7 mm de espesor 35 pct fig, simple pared helic
Precio: 165.61
Fabricación y suministro de conducto CONAIRE JG DECOR AL con geometría circular de 500 mm de diámetro, fabricado en chapa de acero galvanizado acabado estrella lisa imitación acero inoxidable, de 0,7 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A006 | ml | TUBO LISO GALVA ST DECOR AL-13x1000 CONAIRE D=500 | 1 | 101.18 | 101.18 |
| 5MCO912A006 | u | CODO GALVA 90º SEGMENTADO JG DECOR AL-13 CONAIRE D=500 | 0.1 | 142.13 | 14.21 |
| 5MCO412A006 | u | CODO GALVA 45º SEGMENTADO JG DECOR AL-13 CONAIRE D=500 | 0.042 | 78.54 | 3.30 |
| 5MTS912A006 | u | TE SIMPLE GALVA 90º SEGMENTADA JG DECOR AL-13 CONAIRE D=500 | 0.022 | 140.38 | 3.09 |
| 5MRC12A015 | u | REDUCCION CONCENTRICA GALVA SEGMENTADA JG DECOR AL-13 CONAIRE D=500/450 | 0.031 | 89.43 | 2.77 |
| 4MME12A006 | u | MANGUITO DE UNION GALVA SEGMENTADO JG INTRAFLEX AL-13 CONAIRE D=500 | 0.155 | 26.96 | 4.18 |
| CABD010 | u | ABRAZADERA CIERRE PALANCA UNION GALVA JG DECOR VENT CONAIRE Ø 500 | 1 | 36.88 | 36.88 |
|  |  | Total |  |  | 165.61 |

**CCCDAL1250045** Cond CONAIRE JG DECOR AL 13 mm circular, D=500 mm y 0,7 mm de espesor 45 pct fig, simple pared helic
Precio: 173.42
Fabricación y suministro de conducto CONAIRE JG DECOR AL con geometría circular de 500 mm de diámetro, fabricado en chapa de acero galvanizado acabado estrella lisa imitación acero inoxidable, de 0,7 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A006 | ml | TUBO LISO GALVA ST DECOR AL-13x1000 CONAIRE D=500 | 1 | 101.18 | 101.18 |
| 5MCO912A006 | u | CODO GALVA 90º SEGMENTADO JG DECOR AL-13 CONAIRE D=500 | 0.129 | 142.13 | 18.33 |
| 5MCO412A006 | u | CODO GALVA 45º SEGMENTADO JG DECOR AL-13 CONAIRE D=500 | 0.054 | 78.54 | 4.24 |
| 5MTS912A006 | u | TE SIMPLE GALVA 90º SEGMENTADA JG DECOR AL-13 CONAIRE D=500 | 0.028 | 140.38 | 3.93 |
| 5MRC12A015 | u | REDUCCION CONCENTRICA GALVA SEGMENTADA JG DECOR AL-13 CONAIRE D=500/450 | 0.039 | 89.43 | 3.49 |
| 4MME12A006 | u | MANGUITO DE UNION GALVA SEGMENTADO JG INTRAFLEX AL-13 CONAIRE D=500 | 0.199 | 26.96 | 5.37 |
| CABD010 | u | ABRAZADERA CIERRE PALANCA UNION GALVA JG DECOR VENT CONAIRE Ø 500 | 1 | 36.88 | 36.88 |
|  |  | Total |  |  | 173.42 |

**CCCDAL1250055** Cond CONAIRE JG DECOR AL 13 mm circular, D=500 mm y 0,7 mm de espesor 55 pct fig, simple pared helic
Precio: 181.33
Fabricación y suministro de conducto CONAIRE JG DECOR AL con geometría circular de 500 mm de diámetro, fabricado en chapa de acero galvanizado acabado estrella lisa imitación acero inoxidable, de 0,7 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A006 | ml | TUBO LISO GALVA ST DECOR AL-13x1000 CONAIRE D=500 | 1 | 101.18 | 101.18 |
| 5MCO912A006 | u | CODO GALVA 90º SEGMENTADO JG DECOR AL-13 CONAIRE D=500 | 0.157 | 142.13 | 22.31 |
| 5MCO412A006 | u | CODO GALVA 45º SEGMENTADO JG DECOR AL-13 CONAIRE D=500 | 0.066 | 78.54 | 5.18 |
| 5MTS912A006 | u | TE SIMPLE GALVA 90º SEGMENTADA JG DECOR AL-13 CONAIRE D=500 | 0.035 | 140.38 | 4.91 |
| 5MRC12A015 | u | REDUCCION CONCENTRICA GALVA SEGMENTADA JG DECOR AL-13 CONAIRE D=500/450 | 0.048 | 89.43 | 4.29 |
| 4MME12A006 | u | MANGUITO DE UNION GALVA SEGMENTADO JG INTRAFLEX AL-13 CONAIRE D=500 | 0.244 | 26.96 | 6.58 |
| CABD010 | u | ABRAZADERA CIERRE PALANCA UNION GALVA JG DECOR VENT CONAIRE Ø 500 | 1 | 36.88 | 36.88 |
|  |  | Total |  |  | 181.33 |

###### CCCDAL12560 Decor AL 13 D=560 mm

**CCCDAL1256015** Cond CONAIRE JG DECOR AL 13 mm circular, D=560 mm y 0,7 mm de espesor 15 pct fig, simple pared helic
Precio: 169.26
Fabricación y suministro de conducto CONAIRE JG DECOR AL con geometría circular de 560 mm de diámetro, fabricado en chapa de acero galvanizado acabado estrella lisa imitación acero inoxidable, de 0,7 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A007 | ml | TUBO LISO GALVA ST DECOR AL-13x1000 CONAIRE D=560 | 1 | 113.96 | 113.96 |
| 5MCO912A007 | u | CODO GALVA 90º SEGMENTADO JG DECOR AL-13 CONAIRE D=560 | 0.043 | 166.23 | 7.15 |
| 5MCO412A007 | u | CODO GALVA 45º SEGMENTADO JG DECOR AL-13 CONAIRE D=560 | 0.018 | 94.04 | 1.69 |
| 5MTS912A007 | u | TE SIMPLE GALVA 90º SEGMENTADA JG DECOR AL-13 CONAIRE D=560 | 0.009 | 164.72 | 1.48 |
| 5MRC12A021 | u | REDUCCION CONCENTRICA GALVA SEGMENTADA JG DECOR AL-13 CONAIRE D=560/500 | 0.013 | 113.78 | 1.48 |
| 4MME12A007 | u | MANGUITO DE UNION GALVA SEGMENTADO JG INTRAFLEX AL-13 CONAIRE D=560 | 0.066 | 31.52 | 2.08 |
| CABD011 | u | ABRAZADERA CIERRE PALANCA UNION GALVA JG DECOR VENT CONAIRE Ø 560 | 1 | 41.42 | 41.42 |
|  |  | Total |  |  | 169.26 |

**CCCDAL1256025** Cond CONAIRE JG DECOR AL 13 mm circular, D=560 mm y 0,7 mm de espesor 25 pct fig, simple pared helic
Precio: 178.64
Fabricación y suministro de conducto CONAIRE JG DECOR AL con geometría circular de 560 mm de diámetro, fabricado en chapa de acero galvanizado acabado estrella lisa imitación acero inoxidable, de 0,7 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A007 | ml | TUBO LISO GALVA ST DECOR AL-13x1000 CONAIRE D=560 | 1 | 113.96 | 113.96 |
| 5MCO912A007 | u | CODO GALVA 90º SEGMENTADO JG DECOR AL-13 CONAIRE D=560 | 0.071 | 166.23 | 11.80 |
| 5MCO412A007 | u | CODO GALVA 45º SEGMENTADO JG DECOR AL-13 CONAIRE D=560 | 0.03 | 94.04 | 2.82 |
| 5MTS912A007 | u | TE SIMPLE GALVA 90º SEGMENTADA JG DECOR AL-13 CONAIRE D=560 | 0.016 | 164.72 | 2.64 |
| 5MRC12A021 | u | REDUCCION CONCENTRICA GALVA SEGMENTADA JG DECOR AL-13 CONAIRE D=560/500 | 0.022 | 113.78 | 2.50 |
| 4MME12A007 | u | MANGUITO DE UNION GALVA SEGMENTADO JG INTRAFLEX AL-13 CONAIRE D=560 | 0.111 | 31.52 | 3.50 |
| CABD011 | u | ABRAZADERA CIERRE PALANCA UNION GALVA JG DECOR VENT CONAIRE Ø 560 | 1 | 41.42 | 41.42 |
|  |  | Total |  |  | 178.64 |

**CCCDAL1256035** Cond CONAIRE JG DECOR AL 13 mm circular, D=560 mm y 0,7 mm de espesor 35 pct fig, simple pared helic
Precio: 187.99
Fabricación y suministro de conducto CONAIRE JG DECOR AL con geometría circular de 560 mm de diámetro, fabricado en chapa de acero galvanizado acabado estrella lisa imitación acero inoxidable, de 0,7 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A007 | ml | TUBO LISO GALVA ST DECOR AL-13x1000 CONAIRE D=560 | 1 | 113.96 | 113.96 |
| 5MCO912A007 | u | CODO GALVA 90º SEGMENTADO JG DECOR AL-13 CONAIRE D=560 | 0.1 | 166.23 | 16.62 |
| 5MCO412A007 | u | CODO GALVA 45º SEGMENTADO JG DECOR AL-13 CONAIRE D=560 | 0.042 | 94.04 | 3.95 |
| 5MTS912A007 | u | TE SIMPLE GALVA 90º SEGMENTADA JG DECOR AL-13 CONAIRE D=560 | 0.022 | 164.72 | 3.62 |
| 5MRC12A021 | u | REDUCCION CONCENTRICA GALVA SEGMENTADA JG DECOR AL-13 CONAIRE D=560/500 | 0.031 | 113.78 | 3.53 |
| 4MME12A007 | u | MANGUITO DE UNION GALVA SEGMENTADO JG INTRAFLEX AL-13 CONAIRE D=560 | 0.155 | 31.52 | 4.89 |
| CABD011 | u | ABRAZADERA CIERRE PALANCA UNION GALVA JG DECOR VENT CONAIRE Ø 560 | 1 | 41.42 | 41.42 |
|  |  | Total |  |  | 187.99 |

**CCCDAL1256045** Cond CONAIRE JG DECOR AL 13 mm circular, D=560 mm y 0,7 mm de espesor 45 pct fig, simple pared helic
Precio: 197.22
Fabricación y suministro de conducto CONAIRE JG DECOR AL con geometría circular de 560 mm de diámetro, fabricado en chapa de acero galvanizado acabado estrella lisa imitación acero inoxidable, de 0,7 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A007 | ml | TUBO LISO GALVA ST DECOR AL-13x1000 CONAIRE D=560 | 1 | 113.96 | 113.96 |
| 5MCO912A007 | u | CODO GALVA 90º SEGMENTADO JG DECOR AL-13 CONAIRE D=560 | 0.129 | 166.23 | 21.44 |
| 5MCO412A007 | u | CODO GALVA 45º SEGMENTADO JG DECOR AL-13 CONAIRE D=560 | 0.054 | 94.04 | 5.08 |
| 5MTS912A007 | u | TE SIMPLE GALVA 90º SEGMENTADA JG DECOR AL-13 CONAIRE D=560 | 0.028 | 164.72 | 4.61 |
| 5MRC12A021 | u | REDUCCION CONCENTRICA GALVA SEGMENTADA JG DECOR AL-13 CONAIRE D=560/500 | 0.039 | 113.78 | 4.44 |
| 4MME12A007 | u | MANGUITO DE UNION GALVA SEGMENTADO JG INTRAFLEX AL-13 CONAIRE D=560 | 0.199 | 31.52 | 6.27 |
| CABD011 | u | ABRAZADERA CIERRE PALANCA UNION GALVA JG DECOR VENT CONAIRE Ø 560 | 1 | 41.42 | 41.42 |
|  |  | Total |  |  | 197.22 |

**CCCDAL1256055** Cond CONAIRE JG DECOR AL 13 mm circular, D=560 mm y 0,7 mm de espesor 55 pct fig, simple pared helic
Precio: 206.61
Fabricación y suministro de conducto CONAIRE JG DECOR AL con geometría circular de 560 mm de diámetro, fabricado en chapa de acero galvanizado acabado estrella lisa imitación acero inoxidable, de 0,7 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A007 | ml | TUBO LISO GALVA ST DECOR AL-13x1000 CONAIRE D=560 | 1 | 113.96 | 113.96 |
| 5MCO912A007 | u | CODO GALVA 90º SEGMENTADO JG DECOR AL-13 CONAIRE D=560 | 0.157 | 166.23 | 26.10 |
| 5MCO412A007 | u | CODO GALVA 45º SEGMENTADO JG DECOR AL-13 CONAIRE D=560 | 0.066 | 94.04 | 6.21 |
| 5MTS912A007 | u | TE SIMPLE GALVA 90º SEGMENTADA JG DECOR AL-13 CONAIRE D=560 | 0.035 | 164.72 | 5.77 |
| 5MRC12A021 | u | REDUCCION CONCENTRICA GALVA SEGMENTADA JG DECOR AL-13 CONAIRE D=560/500 | 0.048 | 113.78 | 5.46 |
| 4MME12A007 | u | MANGUITO DE UNION GALVA SEGMENTADO JG INTRAFLEX AL-13 CONAIRE D=560 | 0.244 | 31.52 | 7.69 |
| CABD011 | u | ABRAZADERA CIERRE PALANCA UNION GALVA JG DECOR VENT CONAIRE Ø 560 | 1 | 41.42 | 41.42 |
|  |  | Total |  |  | 206.61 |

###### CCCDAL12600 Decor AL 13 D=600 mm

**CCCDAL1260015** Cond CONAIRE JG DECOR AL 13 mm circular, D=600 mm y 0,7 mm de espesor 15 pct fig, simple pared helic
Precio: 180.49
Fabricación y suministro de conducto CONAIRE JG DECOR AL con geometría circular de 600 mm de diámetro, fabricado en chapa de acero galvanizado acabado estrella lisa imitación acero inoxidable, de 0,7 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A008 | ml | TUBO LISO GALVA ST DECOR AL-13x1000 CONAIRE D=600 | 1 | 122.33 | 122.33 |
| 5MCO912A008 | u | CODO GALVA 90º SEGMENTADO JG DECOR AL-13 CONAIRE D=600 | 0.043 | 190.7 | 8.20 |
| 5MCO412A008 | u | CODO GALVA 45º SEGMENTADO JG DECOR AL-13 CONAIRE D=600 | 0.018 | 115.76 | 2.08 |
| 5MTS912A008 | u | TE SIMPLE GALVA 90º SEGMENTADA JG DECOR AL-13 CONAIRE D=600 | 0.009 | 189.3 | 1.70 |
| 5MRC12A028 | u | REDUCCION CONCENTRICA GALVA SEGMENTADA JG DECOR AL-13 CONAIRE D=600/560 | 0.013 | 127.05 | 1.65 |
| 4MME12A008 | u | MANGUITO DE UNION GALVA SEGMENTADO JG INTRAFLEX AL-13 CONAIRE D=600 | 0.066 | 32.55 | 2.15 |
| CABD012 | u | ABRAZADERA CIERRE PALANCA UNION GALVA JG DECOR VENT CONAIRE Ø 600 | 1 | 42.38 | 42.38 |
|  |  | Total |  |  | 180.49 |

**CCCDAL1260025** Cond CONAIRE JG DECOR AL 13 mm circular, D=600 mm y 0,7 mm de espesor 25 pct fig, simple pared helic
Precio: 191.16
Fabricación y suministro de conducto CONAIRE JG DECOR AL con geometría circular de 600 mm de diámetro, fabricado en chapa de acero galvanizado acabado estrella lisa imitación acero inoxidable, de 0,7 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A008 | ml | TUBO LISO GALVA ST DECOR AL-13x1000 CONAIRE D=600 | 1 | 122.33 | 122.33 |
| 5MCO912A008 | u | CODO GALVA 90º SEGMENTADO JG DECOR AL-13 CONAIRE D=600 | 0.071 | 190.7 | 13.54 |
| 5MCO412A008 | u | CODO GALVA 45º SEGMENTADO JG DECOR AL-13 CONAIRE D=600 | 0.03 | 115.76 | 3.47 |
| 5MTS912A008 | u | TE SIMPLE GALVA 90º SEGMENTADA JG DECOR AL-13 CONAIRE D=600 | 0.016 | 189.3 | 3.03 |
| 5MRC12A028 | u | REDUCCION CONCENTRICA GALVA SEGMENTADA JG DECOR AL-13 CONAIRE D=600/560 | 0.022 | 127.05 | 2.80 |
| 4MME12A008 | u | MANGUITO DE UNION GALVA SEGMENTADO JG INTRAFLEX AL-13 CONAIRE D=600 | 0.111 | 32.55 | 3.61 |
| CABD012 | u | ABRAZADERA CIERRE PALANCA UNION GALVA JG DECOR VENT CONAIRE Ø 600 | 1 | 42.38 | 42.38 |
|  |  | Total |  |  | 191.16 |

**CCCDAL1260035** Cond CONAIRE JG DECOR AL 13 mm circular, D=600 mm y 0,7 mm de espesor 35 pct fig, simple pared helic
Precio: 201.79
Fabricación y suministro de conducto CONAIRE JG DECOR AL con geometría circular de 600 mm de diámetro, fabricado en chapa de acero galvanizado acabado estrella lisa imitación acero inoxidable, de 0,7 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A008 | ml | TUBO LISO GALVA ST DECOR AL-13x1000 CONAIRE D=600 | 1 | 122.33 | 122.33 |
| 5MCO912A008 | u | CODO GALVA 90º SEGMENTADO JG DECOR AL-13 CONAIRE D=600 | 0.1 | 190.7 | 19.07 |
| 5MCO412A008 | u | CODO GALVA 45º SEGMENTADO JG DECOR AL-13 CONAIRE D=600 | 0.042 | 115.76 | 4.86 |
| 5MTS912A008 | u | TE SIMPLE GALVA 90º SEGMENTADA JG DECOR AL-13 CONAIRE D=600 | 0.022 | 189.3 | 4.16 |
| 5MRC12A028 | u | REDUCCION CONCENTRICA GALVA SEGMENTADA JG DECOR AL-13 CONAIRE D=600/560 | 0.031 | 127.05 | 3.94 |
| 4MME12A008 | u | MANGUITO DE UNION GALVA SEGMENTADO JG INTRAFLEX AL-13 CONAIRE D=600 | 0.155 | 32.55 | 5.05 |
| CABD012 | u | ABRAZADERA CIERRE PALANCA UNION GALVA JG DECOR VENT CONAIRE Ø 600 | 1 | 42.38 | 42.38 |
|  |  | Total |  |  | 201.79 |

**CCCDAL1260045** Cond CONAIRE JG DECOR AL 13 mm circular, D=600 mm y 0,7 mm de espesor 45 pct fig, simple pared helic
Precio: 212.29
Fabricación y suministro de conducto CONAIRE JG DECOR AL con geometría circular de 600 mm de diámetro, fabricado en chapa de acero galvanizado acabado estrella lisa imitación acero inoxidable, de 0,7 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A008 | ml | TUBO LISO GALVA ST DECOR AL-13x1000 CONAIRE D=600 | 1 | 122.33 | 122.33 |
| 5MCO912A008 | u | CODO GALVA 90º SEGMENTADO JG DECOR AL-13 CONAIRE D=600 | 0.129 | 190.7 | 24.60 |
| 5MCO412A008 | u | CODO GALVA 45º SEGMENTADO JG DECOR AL-13 CONAIRE D=600 | 0.054 | 115.76 | 6.25 |
| 5MTS912A008 | u | TE SIMPLE GALVA 90º SEGMENTADA JG DECOR AL-13 CONAIRE D=600 | 0.028 | 189.3 | 5.30 |
| 5MRC12A028 | u | REDUCCION CONCENTRICA GALVA SEGMENTADA JG DECOR AL-13 CONAIRE D=600/560 | 0.039 | 127.05 | 4.95 |
| 4MME12A008 | u | MANGUITO DE UNION GALVA SEGMENTADO JG INTRAFLEX AL-13 CONAIRE D=600 | 0.199 | 32.55 | 6.48 |
| CABD012 | u | ABRAZADERA CIERRE PALANCA UNION GALVA JG DECOR VENT CONAIRE Ø 600 | 1 | 42.38 | 42.38 |
|  |  | Total |  |  | 212.29 |

**CCCDAL1260055** Cond CONAIRE JG DECOR AL 13 mm circular, D=600 mm y 0,7 mm de espesor 55 pct fig, simple pared helic
Precio: 222.96
Fabricación y suministro de conducto CONAIRE JG DECOR AL con geometría circular de 600 mm de diámetro, fabricado en chapa de acero galvanizado acabado estrella lisa imitación acero inoxidable, de 0,7 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A008 | ml | TUBO LISO GALVA ST DECOR AL-13x1000 CONAIRE D=600 | 1 | 122.33 | 122.33 |
| 5MCO912A008 | u | CODO GALVA 90º SEGMENTADO JG DECOR AL-13 CONAIRE D=600 | 0.157 | 190.7 | 29.94 |
| 5MCO412A008 | u | CODO GALVA 45º SEGMENTADO JG DECOR AL-13 CONAIRE D=600 | 0.066 | 115.76 | 7.64 |
| 5MTS912A008 | u | TE SIMPLE GALVA 90º SEGMENTADA JG DECOR AL-13 CONAIRE D=600 | 0.035 | 189.3 | 6.63 |
| 5MRC12A028 | u | REDUCCION CONCENTRICA GALVA SEGMENTADA JG DECOR AL-13 CONAIRE D=600/560 | 0.048 | 127.05 | 6.10 |
| 4MME12A008 | u | MANGUITO DE UNION GALVA SEGMENTADO JG INTRAFLEX AL-13 CONAIRE D=600 | 0.244 | 32.55 | 7.94 |
| CABD012 | u | ABRAZADERA CIERRE PALANCA UNION GALVA JG DECOR VENT CONAIRE Ø 600 | 1 | 42.38 | 42.38 |
|  |  | Total |  |  | 222.96 |

###### CCCDAL12630 Decor AL 13 D=630 mm

**CCCDAL1263015** Cond CONAIRE JG DECOR AL 13 mm circular, D=630 mm y 0,7 mm de espesor 15 pct fig, simple pared helic
Precio: 193.84
Fabricación y suministro de conducto CONAIRE JG DECOR AL con geometría circular de 630 mm de diámetro, fabricado en chapa de acero galvanizado acabado estrella lisa imitación acero inoxidable, de 0,7 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A009 | ml | TUBO LISO GALVA ST DECOR AL-13x1000 CONAIRE D=630 | 1 | 132.47 | 132.47 |
| 5MCO912A009 | u | CODO GALVA 90º SEGMENTADO JG DECOR AL-13 CONAIRE D=630 | 0.043 | 206.32 | 8.87 |
| 5MCO412A009 | u | CODO GALVA 45º SEGMENTADO JG DECOR AL-13 CONAIRE D=630 | 0.018 | 125.39 | 2.26 |
| 5MTS912A009 | u | TE SIMPLE GALVA 90º SEGMENTADA JG DECOR AL-13 CONAIRE D=630 | 0.009 | 203.26 | 1.83 |
| 5MRC12A036 | u | REDUCCION CONCENTRICA GALVA SEGMENTADA JG DECOR AL-13 CONAIRE D=630/600 | 0.013 | 118.79 | 1.54 |
| 4MME12A009 | u | MANGUITO DE UNION GALVA SEGMENTADO JG INTRAFLEX AL-13 CONAIRE D=630 | 0.066 | 34.53 | 2.28 |
| CABD013 | u | ABRAZADERA CIERRE PALANCA UNION GALVA JG DECOR VENT CONAIRE Ø 630 | 1 | 44.59 | 44.59 |
|  |  | Total |  |  | 193.84 |

**CCCDAL1263025** Cond CONAIRE JG DECOR AL 13 mm circular, D=630 mm y 0,7 mm de espesor 25 pct fig, simple pared helic
Precio: 205.16
Fabricación y suministro de conducto CONAIRE JG DECOR AL con geometría circular de 630 mm de diámetro, fabricado en chapa de acero galvanizado acabado estrella lisa imitación acero inoxidable, de 0,7 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A009 | ml | TUBO LISO GALVA ST DECOR AL-13x1000 CONAIRE D=630 | 1 | 132.47 | 132.47 |
| 5MCO912A009 | u | CODO GALVA 90º SEGMENTADO JG DECOR AL-13 CONAIRE D=630 | 0.071 | 206.32 | 14.65 |
| 5MCO412A009 | u | CODO GALVA 45º SEGMENTADO JG DECOR AL-13 CONAIRE D=630 | 0.03 | 125.39 | 3.76 |
| 5MTS912A009 | u | TE SIMPLE GALVA 90º SEGMENTADA JG DECOR AL-13 CONAIRE D=630 | 0.016 | 203.26 | 3.25 |
| 5MRC12A036 | u | REDUCCION CONCENTRICA GALVA SEGMENTADA JG DECOR AL-13 CONAIRE D=630/600 | 0.022 | 118.79 | 2.61 |
| 4MME12A009 | u | MANGUITO DE UNION GALVA SEGMENTADO JG INTRAFLEX AL-13 CONAIRE D=630 | 0.111 | 34.53 | 3.83 |
| CABD013 | u | ABRAZADERA CIERRE PALANCA UNION GALVA JG DECOR VENT CONAIRE Ø 630 | 1 | 44.59 | 44.59 |
|  |  | Total |  |  | 205.16 |

**CCCDAL1263035** Cond CONAIRE JG DECOR AL 13 mm circular, D=630 mm y 0,7 mm de espesor 35 pct fig, simple pared helic
Precio: 216.46
Fabricación y suministro de conducto CONAIRE JG DECOR AL con geometría circular de 630 mm de diámetro, fabricado en chapa de acero galvanizado acabado estrella lisa imitación acero inoxidable, de 0,7 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A009 | ml | TUBO LISO GALVA ST DECOR AL-13x1000 CONAIRE D=630 | 1 | 132.47 | 132.47 |
| 5MCO912A009 | u | CODO GALVA 90º SEGMENTADO JG DECOR AL-13 CONAIRE D=630 | 0.1 | 206.32 | 20.63 |
| 5MCO412A009 | u | CODO GALVA 45º SEGMENTADO JG DECOR AL-13 CONAIRE D=630 | 0.042 | 125.39 | 5.27 |
| 5MTS912A009 | u | TE SIMPLE GALVA 90º SEGMENTADA JG DECOR AL-13 CONAIRE D=630 | 0.022 | 203.26 | 4.47 |
| 5MRC12A036 | u | REDUCCION CONCENTRICA GALVA SEGMENTADA JG DECOR AL-13 CONAIRE D=630/600 | 0.031 | 118.79 | 3.68 |
| 4MME12A009 | u | MANGUITO DE UNION GALVA SEGMENTADO JG INTRAFLEX AL-13 CONAIRE D=630 | 0.155 | 34.53 | 5.35 |
| CABD013 | u | ABRAZADERA CIERRE PALANCA UNION GALVA JG DECOR VENT CONAIRE Ø 630 | 1 | 44.59 | 44.59 |
|  |  | Total |  |  | 216.46 |

**CCCDAL1263045** Cond CONAIRE JG DECOR AL 13 mm circular, D=630 mm y 0,7 mm de espesor 45 pct fig, simple pared helic
Precio: 227.64
Fabricación y suministro de conducto CONAIRE JG DECOR AL con geometría circular de 630 mm de diámetro, fabricado en chapa de acero galvanizado acabado estrella lisa imitación acero inoxidable, de 0,7 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A009 | ml | TUBO LISO GALVA ST DECOR AL-13x1000 CONAIRE D=630 | 1 | 132.47 | 132.47 |
| 5MCO912A009 | u | CODO GALVA 90º SEGMENTADO JG DECOR AL-13 CONAIRE D=630 | 0.129 | 206.32 | 26.62 |
| 5MCO412A009 | u | CODO GALVA 45º SEGMENTADO JG DECOR AL-13 CONAIRE D=630 | 0.054 | 125.39 | 6.77 |
| 5MTS912A009 | u | TE SIMPLE GALVA 90º SEGMENTADA JG DECOR AL-13 CONAIRE D=630 | 0.028 | 203.26 | 5.69 |
| 5MRC12A036 | u | REDUCCION CONCENTRICA GALVA SEGMENTADA JG DECOR AL-13 CONAIRE D=630/600 | 0.039 | 118.79 | 4.63 |
| 4MME12A009 | u | MANGUITO DE UNION GALVA SEGMENTADO JG INTRAFLEX AL-13 CONAIRE D=630 | 0.199 | 34.53 | 6.87 |
| CABD013 | u | ABRAZADERA CIERRE PALANCA UNION GALVA JG DECOR VENT CONAIRE Ø 630 | 1 | 44.59 | 44.59 |
|  |  | Total |  |  | 227.64 |

**CCCDAL1263055** Cond CONAIRE JG DECOR AL 13 mm circular, D=630 mm y 0,7 mm de espesor 55 pct fig, simple pared helic
Precio: 238.97
Fabricación y suministro de conducto CONAIRE JG DECOR AL con geometría circular de 630 mm de diámetro, fabricado en chapa de acero galvanizado acabado estrella lisa imitación acero inoxidable, de 0,7 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A009 | ml | TUBO LISO GALVA ST DECOR AL-13x1000 CONAIRE D=630 | 1 | 132.47 | 132.47 |
| 5MCO912A009 | u | CODO GALVA 90º SEGMENTADO JG DECOR AL-13 CONAIRE D=630 | 0.157 | 206.32 | 32.39 |
| 5MCO412A009 | u | CODO GALVA 45º SEGMENTADO JG DECOR AL-13 CONAIRE D=630 | 0.066 | 125.39 | 8.28 |
| 5MTS912A009 | u | TE SIMPLE GALVA 90º SEGMENTADA JG DECOR AL-13 CONAIRE D=630 | 0.035 | 203.26 | 7.11 |
| 5MRC12A036 | u | REDUCCION CONCENTRICA GALVA SEGMENTADA JG DECOR AL-13 CONAIRE D=630/600 | 0.048 | 118.79 | 5.70 |
| 4MME12A009 | u | MANGUITO DE UNION GALVA SEGMENTADO JG INTRAFLEX AL-13 CONAIRE D=630 | 0.244 | 34.53 | 8.43 |
| CABD013 | u | ABRAZADERA CIERRE PALANCA UNION GALVA JG DECOR VENT CONAIRE Ø 630 | 1 | 44.59 | 44.59 |
|  |  | Total |  |  | 238.97 |

###### CCCDAL12710 Decor AL 13 D=710 mm

**CCCDAL1271015** Cond CONAIRE JG DECOR AL 13 mm circular, D=710 mm y 0,8 mm de espesor 15 pct fig, simple pared helic
Precio: 250.28
Fabricación y suministro de conducto CONAIRE JG DECOR AL con geometría circular de 710 mm de diámetro, fabricado en chapa de acero galvanizado acabado estrella lisa imitación acero inoxidable, de 0,8 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A010 | ml | TUBO LISO GALVA ST DECOR AL-13x1000 CONAIRE D=710 | 1 | 178.41 | 178.41 |
| 5MCO912A010 | u | CODO GALVA 90º SEGMENTADO JG DECOR AL-13 CONAIRE D=710 | 0.043 | 258.07 | 11.10 |
| 5MCO412A010 | u | CODO GALVA 45º SEGMENTADO JG DECOR AL-13 CONAIRE D=710 | 0.018 | 151.13 | 2.72 |
| 5MTS912A010 | u | TE SIMPLE GALVA 90º SEGMENTADA JG DECOR AL-13 CONAIRE D=710 | 0.009 | 252.85 | 2.28 |
| 5MRC12A045 | u | REDUCCION CONCENTRICA GALVA SEGMENTADA JG DECOR AL-13 CONAIRE D=710/630 | 0.013 | 168.83 | 2.19 |
| 4MME12A010 | u | MANGUITO DE UNION GALVA SEGMENTADO JG INTRAFLEX AL-13 CONAIRE D=710 | 0.066 | 38.37 | 2.53 |
| CABD014 | u | ABRAZADERA CIERRE PALANCA UNION GALVA JG DECOR VENT CONAIRE Ø 710 | 1 | 51.05 | 51.05 |
|  |  | Total |  |  | 250.28 |

**CCCDAL1271025** Cond CONAIRE JG DECOR AL 13 mm circular, D=710 mm y 0,8 mm de espesor 25 pct fig, simple pared helic
Precio: 264.33
Fabricación y suministro de conducto CONAIRE JG DECOR AL con geometría circular de 710 mm de diámetro, fabricado en chapa de acero galvanizado acabado estrella lisa imitación acero inoxidable, de 0,8 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A010 | ml | TUBO LISO GALVA ST DECOR AL-13x1000 CONAIRE D=710 | 1 | 178.41 | 178.41 |
| 5MCO912A010 | u | CODO GALVA 90º SEGMENTADO JG DECOR AL-13 CONAIRE D=710 | 0.071 | 258.07 | 18.32 |
| 5MCO412A010 | u | CODO GALVA 45º SEGMENTADO JG DECOR AL-13 CONAIRE D=710 | 0.03 | 151.13 | 4.53 |
| 5MTS912A010 | u | TE SIMPLE GALVA 90º SEGMENTADA JG DECOR AL-13 CONAIRE D=710 | 0.016 | 252.85 | 4.05 |
| 5MRC12A045 | u | REDUCCION CONCENTRICA GALVA SEGMENTADA JG DECOR AL-13 CONAIRE D=710/630 | 0.022 | 168.83 | 3.71 |
| 4MME12A010 | u | MANGUITO DE UNION GALVA SEGMENTADO JG INTRAFLEX AL-13 CONAIRE D=710 | 0.111 | 38.37 | 4.26 |
| CABD014 | u | ABRAZADERA CIERRE PALANCA UNION GALVA JG DECOR VENT CONAIRE Ø 710 | 1 | 51.05 | 51.05 |
|  |  | Total |  |  | 264.33 |

**CCCDAL1271035** Cond CONAIRE JG DECOR AL 13 mm circular, D=710 mm y 0,8 mm de espesor 35 pct fig, simple pared helic
Precio: 278.36
Fabricación y suministro de conducto CONAIRE JG DECOR AL con geometría circular de 710 mm de diámetro, fabricado en chapa de acero galvanizado acabado estrella lisa imitación acero inoxidable, de 0,8 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A010 | ml | TUBO LISO GALVA ST DECOR AL-13x1000 CONAIRE D=710 | 1 | 178.41 | 178.41 |
| 5MCO912A010 | u | CODO GALVA 90º SEGMENTADO JG DECOR AL-13 CONAIRE D=710 | 0.1 | 258.07 | 25.81 |
| 5MCO412A010 | u | CODO GALVA 45º SEGMENTADO JG DECOR AL-13 CONAIRE D=710 | 0.042 | 151.13 | 6.35 |
| 5MTS912A010 | u | TE SIMPLE GALVA 90º SEGMENTADA JG DECOR AL-13 CONAIRE D=710 | 0.022 | 252.85 | 5.56 |
| 5MRC12A045 | u | REDUCCION CONCENTRICA GALVA SEGMENTADA JG DECOR AL-13 CONAIRE D=710/630 | 0.031 | 168.83 | 5.23 |
| 4MME12A010 | u | MANGUITO DE UNION GALVA SEGMENTADO JG INTRAFLEX AL-13 CONAIRE D=710 | 0.155 | 38.37 | 5.95 |
| CABD014 | u | ABRAZADERA CIERRE PALANCA UNION GALVA JG DECOR VENT CONAIRE Ø 710 | 1 | 51.05 | 51.05 |
|  |  | Total |  |  | 278.36 |

**CCCDAL1271045** Cond CONAIRE JG DECOR AL 13 mm circular, D=710 mm y 0,8 mm de espesor 45 pct fig, simple pared helic
Precio: 292.21
Fabricación y suministro de conducto CONAIRE JG DECOR AL con geometría circular de 710 mm de diámetro, fabricado en chapa de acero galvanizado acabado estrella lisa imitación acero inoxidable, de 0,8 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A010 | ml | TUBO LISO GALVA ST DECOR AL-13x1000 CONAIRE D=710 | 1 | 178.41 | 178.41 |
| 5MCO912A010 | u | CODO GALVA 90º SEGMENTADO JG DECOR AL-13 CONAIRE D=710 | 0.129 | 258.07 | 33.29 |
| 5MCO412A010 | u | CODO GALVA 45º SEGMENTADO JG DECOR AL-13 CONAIRE D=710 | 0.054 | 151.13 | 8.16 |
| 5MTS912A010 | u | TE SIMPLE GALVA 90º SEGMENTADA JG DECOR AL-13 CONAIRE D=710 | 0.028 | 252.85 | 7.08 |
| 5MRC12A045 | u | REDUCCION CONCENTRICA GALVA SEGMENTADA JG DECOR AL-13 CONAIRE D=710/630 | 0.039 | 168.83 | 6.58 |
| 4MME12A010 | u | MANGUITO DE UNION GALVA SEGMENTADO JG INTRAFLEX AL-13 CONAIRE D=710 | 0.199 | 38.37 | 7.64 |
| CABD014 | u | ABRAZADERA CIERRE PALANCA UNION GALVA JG DECOR VENT CONAIRE Ø 710 | 1 | 51.05 | 51.05 |
|  |  | Total |  |  | 292.21 |

**CCCDAL1271055** Cond CONAIRE JG DECOR AL 13 mm circular, D=710 mm y 0,8 mm de espesor 55 pct fig, simple pared helic
Precio: 306.26
Fabricación y suministro de conducto CONAIRE JG DECOR AL con geometría circular de 710 mm de diámetro, fabricado en chapa de acero galvanizado acabado estrella lisa imitación acero inoxidable, de 0,8 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A010 | ml | TUBO LISO GALVA ST DECOR AL-13x1000 CONAIRE D=710 | 1 | 178.41 | 178.41 |
| 5MCO912A010 | u | CODO GALVA 90º SEGMENTADO JG DECOR AL-13 CONAIRE D=710 | 0.157 | 258.07 | 40.52 |
| 5MCO412A010 | u | CODO GALVA 45º SEGMENTADO JG DECOR AL-13 CONAIRE D=710 | 0.066 | 151.13 | 9.97 |
| 5MTS912A010 | u | TE SIMPLE GALVA 90º SEGMENTADA JG DECOR AL-13 CONAIRE D=710 | 0.035 | 252.85 | 8.85 |
| 5MRC12A045 | u | REDUCCION CONCENTRICA GALVA SEGMENTADA JG DECOR AL-13 CONAIRE D=710/630 | 0.048 | 168.83 | 8.10 |
| 4MME12A010 | u | MANGUITO DE UNION GALVA SEGMENTADO JG INTRAFLEX AL-13 CONAIRE D=710 | 0.244 | 38.37 | 9.36 |
| CABD014 | u | ABRAZADERA CIERRE PALANCA UNION GALVA JG DECOR VENT CONAIRE Ø 710 | 1 | 51.05 | 51.05 |
|  |  | Total |  |  | 306.26 |

###### CCCDAL12800 Decor AL 13 D=800 mm

**CCCDAL1280015** Cond CONAIRE JG DECOR AL 13 mm circular, D=800 mm y 0,8 mm de espesor 15 pct fig, simple pared helic
Precio: 286.27
Fabricación y suministro de conducto CONAIRE JG DECOR AL con geometría circular de 800 mm de diámetro, fabricado en chapa de acero galvanizado acabado estrella lisa imitación acero inoxidable, de 0,8 mm de espesor según UNE 1506, pared simple, calidad DX51+Z 250/275 ,incorpora en su cara interior un aislamiento termico y acustico de espuma elastomera de celula cerrada de 13mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1012A011 | ml | TUBO LISO GALVA ST DECOR AL-13x1000 CONAIRE D=800 | 1 | 199.58 | 199.58 |
| 5MCO912A011 | u | CODO GALVA 90º SEGMENTADO JG DECOR AL-13 CONAIRE D=800 | 0.043 | 355.76 | 15.30 |
| 5MCO412A011 | u | CODO GALVA 45º SEGMENTADO JG DECOR AL-13 CONAIRE D=800 | 0.018 | 200.94 | 3.62 |
| 5MTS912A011 | u | TE SIMPLE GALVA 90º SEGMENTADA JG DECOR AL-13 CONAIRE D=800 | 0.009 | 324.77 | 2.92 |
| 5MRC12A054 | u | REDUCCION CONCENTRICA GALVA SEGMENTADA JG DECOR AL-13 CONAIRE D=800/710 | 0.013 | 204.13 | 2.65 |
| 4MME12A011 | u | MANGUITO DE UNION GALVA SEGMENTADO JG INTRAFLEX AL-13 CONAIRE D=800 | 0.066 | 41.91 | 2.77 |
| CABD015 | u | ABRAZADERA CIERRE PALANCA UNION GALVA JG DECOR VENT CONAIRE Ø 800 | 1 | 59.43 | 59.43 |
|  |  | Total |  |  | 286.27 |

**CCCDAL1280025** Cond CONAIRE JG DECOR AL 13 mm circular, D=800 mm y 0,8 mm de espesor 25 pct fig, simple pared helic
Precio: 304.64
Fabricación y suministro de conducto CONAIRE JG DECOR AL con geometría circular de 800 mm de diámetro, fabricado en chapa de acero galvanizado acabado estrella lisa imitación acero inoxidable, de 0,8 mm de espesor según UNE 1506, pared simple, calidad DX51+Z 250/275 ,incorpora en su cara interior un aislamiento termico y acustico de espuma elastomera de celula cerrada de 13mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1012A011 | ml | TUBO LISO GALVA ST DECOR AL-13x1000 CONAIRE D=800 | 1 | 199.58 | 199.58 |
| 5MCO912A011 | u | CODO GALVA 90º SEGMENTADO JG DECOR AL-13 CONAIRE D=800 | 0.071 | 355.76 | 25.26 |
| 5MCO412A011 | u | CODO GALVA 45º SEGMENTADO JG DECOR AL-13 CONAIRE D=800 | 0.03 | 200.94 | 6.03 |
| 5MTS912A011 | u | TE SIMPLE GALVA 90º SEGMENTADA JG DECOR AL-13 CONAIRE D=800 | 0.016 | 324.77 | 5.20 |
| 5MRC12A054 | u | REDUCCION CONCENTRICA GALVA SEGMENTADA JG DECOR AL-13 CONAIRE D=800/710 | 0.022 | 204.13 | 4.49 |
| 4MME12A011 | u | MANGUITO DE UNION GALVA SEGMENTADO JG INTRAFLEX AL-13 CONAIRE D=800 | 0.111 | 41.91 | 4.65 |
| CABD015 | u | ABRAZADERA CIERRE PALANCA UNION GALVA JG DECOR VENT CONAIRE Ø 800 | 1 | 59.43 | 59.43 |
|  |  | Total |  |  | 304.64 |

**CCCDAL1280035** Cond CONAIRE JG DECOR AL 13 mm circular, D=800 mm y 0,8 mm de espesor 35 pct fig, simple pared helic
Precio: 323
Fabricación y suministro de conducto CONAIRE JG DECOR AL con geometría circular de 800 mm de diámetro, fabricado en chapa de acero galvanizado acabado estrella lisa imitación acero inoxidable, de 0,8 mm de espesor según UNE 1506, pared simple, calidad DX51+Z 250/275 ,incorpora en su cara interior un aislamiento termico y acustico de espuma elastomera de celula cerrada de 13mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1012A011 | ml | TUBO LISO GALVA ST DECOR AL-13x1000 CONAIRE D=800 | 1 | 199.58 | 199.58 |
| 5MCO912A011 | u | CODO GALVA 90º SEGMENTADO JG DECOR AL-13 CONAIRE D=800 | 0.1 | 355.76 | 35.58 |
| 5MCO412A011 | u | CODO GALVA 45º SEGMENTADO JG DECOR AL-13 CONAIRE D=800 | 0.042 | 200.94 | 8.44 |
| 5MTS912A011 | u | TE SIMPLE GALVA 90º SEGMENTADA JG DECOR AL-13 CONAIRE D=800 | 0.022 | 324.77 | 7.14 |
| 5MRC12A054 | u | REDUCCION CONCENTRICA GALVA SEGMENTADA JG DECOR AL-13 CONAIRE D=800/710 | 0.031 | 204.13 | 6.33 |
| 4MME12A011 | u | MANGUITO DE UNION GALVA SEGMENTADO JG INTRAFLEX AL-13 CONAIRE D=800 | 0.155 | 41.91 | 6.50 |
| CABD015 | u | ABRAZADERA CIERRE PALANCA UNION GALVA JG DECOR VENT CONAIRE Ø 800 | 1 | 59.43 | 59.43 |
|  |  | Total |  |  | 323 |

**CCCDAL1280045** Cond CONAIRE JG DECOR AL 13 mm circular, D=800 mm y 0,8 mm de espesor 45 pct fig, simple pared helic
Precio: 341.14
Fabricación y suministro de conducto CONAIRE JG DECOR AL con geometría circular de 800 mm de diámetro, fabricado en chapa de acero galvanizado acabado estrella lisa imitación acero inoxidable, de 0,8 mm de espesor según UNE 1506, pared simple, calidad DX51+Z 250/275 ,incorpora en su cara interior un aislamiento termico y acustico de espuma elastomera de celula cerrada de 13mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1012A011 | ml | TUBO LISO GALVA ST DECOR AL-13x1000 CONAIRE D=800 | 1 | 199.58 | 199.58 |
| 5MCO912A011 | u | CODO GALVA 90º SEGMENTADO JG DECOR AL-13 CONAIRE D=800 | 0.129 | 355.76 | 45.89 |
| 5MCO412A011 | u | CODO GALVA 45º SEGMENTADO JG DECOR AL-13 CONAIRE D=800 | 0.054 | 200.94 | 10.85 |
| 5MTS912A011 | u | TE SIMPLE GALVA 90º SEGMENTADA JG DECOR AL-13 CONAIRE D=800 | 0.028 | 324.77 | 9.09 |
| 5MRC12A054 | u | REDUCCION CONCENTRICA GALVA SEGMENTADA JG DECOR AL-13 CONAIRE D=800/710 | 0.039 | 204.13 | 7.96 |
| 4MME12A011 | u | MANGUITO DE UNION GALVA SEGMENTADO JG INTRAFLEX AL-13 CONAIRE D=800 | 0.199 | 41.91 | 8.34 |
| CABD015 | u | ABRAZADERA CIERRE PALANCA UNION GALVA JG DECOR VENT CONAIRE Ø 800 | 1 | 59.43 | 59.43 |
|  |  | Total |  |  | 341.14 |

**CCCDAL1280055** Cond CONAIRE JG DECOR AL 13 mm circular, D=800 mm y 0,8 mm de espesor 55 pct fig, simple pared helic
Precio: 359.52
Fabricación y suministro de conducto CONAIRE JG DECOR AL con geometría circular de 800 mm de diámetro, fabricado en chapa de acero galvanizado acabado estrella lisa imitación acero inoxidable, de 0,8 mm de espesor según UNE 1506, pared simple, calidad DX51+Z 250/275 ,incorpora en su cara interior un aislamiento termico y acustico de espuma elastomera de celula cerrada de 13mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1012A011 | ml | TUBO LISO GALVA ST DECOR AL-13x1000 CONAIRE D=800 | 1 | 199.58 | 199.58 |
| 5MCO912A011 | u | CODO GALVA 90º SEGMENTADO JG DECOR AL-13 CONAIRE D=800 | 0.157 | 355.76 | 55.85 |
| 5MCO412A011 | u | CODO GALVA 45º SEGMENTADO JG DECOR AL-13 CONAIRE D=800 | 0.066 | 200.94 | 13.26 |
| 5MTS912A011 | u | TE SIMPLE GALVA 90º SEGMENTADA JG DECOR AL-13 CONAIRE D=800 | 0.035 | 324.77 | 11.37 |
| 5MRC12A054 | u | REDUCCION CONCENTRICA GALVA SEGMENTADA JG DECOR AL-13 CONAIRE D=800/710 | 0.048 | 204.13 | 9.80 |
| 4MME12A011 | u | MANGUITO DE UNION GALVA SEGMENTADO JG INTRAFLEX AL-13 CONAIRE D=800 | 0.244 | 41.91 | 10.23 |
| CABD015 | u | ABRAZADERA CIERRE PALANCA UNION GALVA JG DECOR VENT CONAIRE Ø 800 | 1 | 59.43 | 59.43 |
|  |  | Total |  |  | 359.52 |

###### 040103020403 Espesor 19 mm

###### CCCDAL20250 Decor AL 19 D=250 mm

**CCCDAL2025015** Cond CONAIRE JG DECOR AL 19 mm circular, D=250 mm y 0,5 mm de espesor 15 pct fig, simple pared helic
Precio: 84.49
Fabricación y suministro de conducto CONAIRE JG DECOR AL con geometría circular de 250 mm de diámetro, fabricado en chapa de acero galvanizado acabado estrella lisa imitación acero inoxidable, de 0,5 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A001 | ml | TUBO LISO GALVA ST DECOR AL-19x1000 CONAIRE D=250 | 1 | 53.27 | 53.27 |
| 5MCO920A001 | u | CODO GALVA 90º SEGMENTADO JG DECOR AL-19 CONAIRE D=250 | 0.043 | 54.5 | 2.34 |
| 5MCO420A001 | u | CODO GALVA 45º SEGMENTADO JG DECOR AL-19 CONAIRE D=250 | 0.018 | 34.13 | 0.61 |
| 5MTS920A001 | u | TE SIMPLE GALVA 90º SEGMENTADA JG DECOR AL-19 CONAIRE D=250 | 0.009 | 60.44 | 0.54 |
| 5MRC20A001 | u | REDUCCION CONCENTRICA GALVA SEGMENTADA JG DECOR AL-19 CONAIRE D=300/250 | 0.013 | 48.32 | 0.63 |
| 4MME20A001 | u | MANGUITO DE UNION GALVA SEGMENTADO JG INTRAFLEX AL-19 CONAIRE D=250 | 0.066 | 14.88 | 0.98 |
| CABD005 | u | ABRAZADERA CIERRE PALANCA UNION GALVA JG DECOR VENT CONAIRE Ø 250 | 1 | 26.12 | 26.12 |
|  |  | Total |  |  | 84.49 |

**CCCDAL2025025** Cond CONAIRE JG DECOR AL 19 mm circular, D=250 mm y 0,5 mm de espesor 25 pct fig, simple pared helic
Precio: 87.96
Fabricación y suministro de conducto CONAIRE JG DECOR AL con geometría circular de 250 mm de diámetro, fabricado en chapa de acero galvanizado acabado estrella lisa imitación acero inoxidable, de 0,5 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A001 | ml | TUBO LISO GALVA ST DECOR AL-19x1000 CONAIRE D=250 | 1 | 53.27 | 53.27 |
| 5MCO920A001 | u | CODO GALVA 90º SEGMENTADO JG DECOR AL-19 CONAIRE D=250 | 0.071 | 54.5 | 3.87 |
| 5MCO420A001 | u | CODO GALVA 45º SEGMENTADO JG DECOR AL-19 CONAIRE D=250 | 0.03 | 34.13 | 1.02 |
| 5MTS920A001 | u | TE SIMPLE GALVA 90º SEGMENTADA JG DECOR AL-19 CONAIRE D=250 | 0.016 | 60.44 | 0.97 |
| 5MRC20A001 | u | REDUCCION CONCENTRICA GALVA SEGMENTADA JG DECOR AL-19 CONAIRE D=300/250 | 0.022 | 48.32 | 1.06 |
| 4MME20A001 | u | MANGUITO DE UNION GALVA SEGMENTADO JG INTRAFLEX AL-19 CONAIRE D=250 | 0.111 | 14.88 | 1.65 |
| CABD005 | u | ABRAZADERA CIERRE PALANCA UNION GALVA JG DECOR VENT CONAIRE Ø 250 | 1 | 26.12 | 26.12 |
|  |  | Total |  |  | 87.96 |

**CCCDAL2025035** Cond CONAIRE JG DECOR AL 19 mm circular, D=250 mm y 0,5 mm de espesor 35 pct fig, simple pared helic
Precio: 91.41
Fabricación y suministro de conducto CONAIRE JG DECOR AL con geometría circular de 250 mm de diámetro, fabricado en chapa de acero galvanizado acabado estrella lisa imitación acero inoxidable, de 0,5 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A001 | ml | TUBO LISO GALVA ST DECOR AL-19x1000 CONAIRE D=250 | 1 | 53.27 | 53.27 |
| 5MCO920A001 | u | CODO GALVA 90º SEGMENTADO JG DECOR AL-19 CONAIRE D=250 | 0.1 | 54.5 | 5.45 |
| 5MCO420A001 | u | CODO GALVA 45º SEGMENTADO JG DECOR AL-19 CONAIRE D=250 | 0.042 | 34.13 | 1.43 |
| 5MTS920A001 | u | TE SIMPLE GALVA 90º SEGMENTADA JG DECOR AL-19 CONAIRE D=250 | 0.022 | 60.44 | 1.33 |
| 5MRC20A001 | u | REDUCCION CONCENTRICA GALVA SEGMENTADA JG DECOR AL-19 CONAIRE D=300/250 | 0.031 | 48.32 | 1.50 |
| 4MME20A001 | u | MANGUITO DE UNION GALVA SEGMENTADO JG INTRAFLEX AL-19 CONAIRE D=250 | 0.155 | 14.88 | 2.31 |
| CABD005 | u | ABRAZADERA CIERRE PALANCA UNION GALVA JG DECOR VENT CONAIRE Ø 250 | 1 | 26.12 | 26.12 |
|  |  | Total |  |  | 91.41 |

**CCCDAL2025045** Cond CONAIRE JG DECOR AL 19 mm circular, D=250 mm y 0,5 mm de espesor 45 pct fig, simple pared helic
Precio: 94.79
Fabricación y suministro de conducto CONAIRE JG DECOR AL con geometría circular de 250 mm de diámetro, fabricado en chapa de acero galvanizado acabado estrella lisa imitación acero inoxidable, de 0,5 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A001 | ml | TUBO LISO GALVA ST DECOR AL-19x1000 CONAIRE D=250 | 1 | 53.27 | 53.27 |
| 5MCO920A001 | u | CODO GALVA 90º SEGMENTADO JG DECOR AL-19 CONAIRE D=250 | 0.129 | 54.5 | 7.03 |
| 5MCO420A001 | u | CODO GALVA 45º SEGMENTADO JG DECOR AL-19 CONAIRE D=250 | 0.054 | 34.13 | 1.84 |
| 5MTS920A001 | u | TE SIMPLE GALVA 90º SEGMENTADA JG DECOR AL-19 CONAIRE D=250 | 0.028 | 60.44 | 1.69 |
| 5MRC20A001 | u | REDUCCION CONCENTRICA GALVA SEGMENTADA JG DECOR AL-19 CONAIRE D=300/250 | 0.039 | 48.32 | 1.88 |
| 4MME20A001 | u | MANGUITO DE UNION GALVA SEGMENTADO JG INTRAFLEX AL-19 CONAIRE D=250 | 0.199 | 14.88 | 2.96 |
| CABD005 | u | ABRAZADERA CIERRE PALANCA UNION GALVA JG DECOR VENT CONAIRE Ø 250 | 1 | 26.12 | 26.12 |
|  |  | Total |  |  | 94.79 |

**CCCDAL2025055** Cond CONAIRE JG DECOR AL 19 mm circular, D=250 mm y 0,5 mm de espesor 55 pct fig, simple pared helic
Precio: 98.27
Fabricación y suministro de conducto CONAIRE JG DECOR AL con geometría circular de 250 mm de diámetro, fabricado en chapa de acero galvanizado acabado estrella lisa imitación acero inoxidable, de 0,5 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A001 | ml | TUBO LISO GALVA ST DECOR AL-19x1000 CONAIRE D=250 | 1 | 53.27 | 53.27 |
| 5MCO920A001 | u | CODO GALVA 90º SEGMENTADO JG DECOR AL-19 CONAIRE D=250 | 0.157 | 54.5 | 8.56 |
| 5MCO420A001 | u | CODO GALVA 45º SEGMENTADO JG DECOR AL-19 CONAIRE D=250 | 0.066 | 34.13 | 2.25 |
| 5MTS920A001 | u | TE SIMPLE GALVA 90º SEGMENTADA JG DECOR AL-19 CONAIRE D=250 | 0.035 | 60.44 | 2.12 |
| 5MRC20A001 | u | REDUCCION CONCENTRICA GALVA SEGMENTADA JG DECOR AL-19 CONAIRE D=300/250 | 0.048 | 48.32 | 2.32 |
| 4MME20A001 | u | MANGUITO DE UNION GALVA SEGMENTADO JG INTRAFLEX AL-19 CONAIRE D=250 | 0.244 | 14.88 | 3.63 |
| CABD005 | u | ABRAZADERA CIERRE PALANCA UNION GALVA JG DECOR VENT CONAIRE Ø 250 | 1 | 26.12 | 26.12 |
|  |  | Total |  |  | 98.27 |

###### CCCDAL20300 Decor AL 19 D=300 mm

**CCCDAL2030015** Cond CONAIRE JG DECOR AL 19 mm circular, D=300 mm y 0,5 mm de espesor 15 pct fig, simple pared helic
Precio: 96.38
Fabricación y suministro de conducto CONAIRE JG DECOR AL con geometría circular de 300 mm de diámetro, fabricado en chapa de acero galvanizado acabado estrella lisa imitación acero inoxidable, de 0,5 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A002 | ml | TUBO LISO GALVA ST DECOR AL-19x1000 CONAIRE D=300 | 1 | 63.97 | 63.97 |
| 5MCO920A002 | u | CODO GALVA 90º SEGMENTADO JG DECOR AL-19 CONAIRE D=300 | 0.043 | 61.02 | 2.62 |
| 5MCO420A002 | u | CODO GALVA 45º SEGMENTADO JG DECOR AL-19 CONAIRE D=300 | 0.018 | 37.29 | 0.67 |
| 5MTS920A002 | u | TE SIMPLE GALVA 90º SEGMENTADA JG DECOR AL-19 CONAIRE D=300 | 0.009 | 62.86 | 0.57 |
| 5MRC20A001 | u | REDUCCION CONCENTRICA GALVA SEGMENTADA JG DECOR AL-19 CONAIRE D=300/250 | 0.013 | 48.32 | 0.63 |
| 4MME20A002 | u | MANGUITO DE UNION GALVA SEGMENTADO JG INTRAFLEX AL-19 CONAIRE D=300 | 0.066 | 18.7 | 1.23 |
| CABD006 | u | ABRAZADERA CIERRE PALANCA UNION GALVA JG DECOR VENT CONAIRE Ø 300 | 1 | 26.69 | 26.69 |
|  |  | Total |  |  | 96.38 |

**CCCDAL2030025** Cond CONAIRE JG DECOR AL 19 mm circular, D=300 mm y 0,5 mm de espesor 25 pct fig, simple pared helic
Precio: 100.26
Fabricación y suministro de conducto CONAIRE JG DECOR AL con geometría circular de 300 mm de diámetro, fabricado en chapa de acero galvanizado acabado estrella lisa imitación acero inoxidable, de 0,5 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A002 | ml | TUBO LISO GALVA ST DECOR AL-19x1000 CONAIRE D=300 | 1 | 63.97 | 63.97 |
| 5MCO920A002 | u | CODO GALVA 90º SEGMENTADO JG DECOR AL-19 CONAIRE D=300 | 0.071 | 61.02 | 4.33 |
| 5MCO420A002 | u | CODO GALVA 45º SEGMENTADO JG DECOR AL-19 CONAIRE D=300 | 0.03 | 37.29 | 1.12 |
| 5MTS920A002 | u | TE SIMPLE GALVA 90º SEGMENTADA JG DECOR AL-19 CONAIRE D=300 | 0.016 | 62.86 | 1.01 |
| 5MRC20A001 | u | REDUCCION CONCENTRICA GALVA SEGMENTADA JG DECOR AL-19 CONAIRE D=300/250 | 0.022 | 48.32 | 1.06 |
| 4MME20A002 | u | MANGUITO DE UNION GALVA SEGMENTADO JG INTRAFLEX AL-19 CONAIRE D=300 | 0.111 | 18.7 | 2.08 |
| CABD006 | u | ABRAZADERA CIERRE PALANCA UNION GALVA JG DECOR VENT CONAIRE Ø 300 | 1 | 26.69 | 26.69 |
|  |  | Total |  |  | 100.26 |

**CCCDAL2030035** Cond CONAIRE JG DECOR AL 19 mm circular, D=300 mm y 0,5 mm de espesor 35 pct fig, simple pared helic
Precio: 104.11
Fabricación y suministro de conducto CONAIRE JG DECOR AL con geometría circular de 300 mm de diámetro, fabricado en chapa de acero galvanizado acabado estrella lisa imitación acero inoxidable, de 0,5 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A002 | ml | TUBO LISO GALVA ST DECOR AL-19x1000 CONAIRE D=300 | 1 | 63.97 | 63.97 |
| 5MCO920A002 | u | CODO GALVA 90º SEGMENTADO JG DECOR AL-19 CONAIRE D=300 | 0.1 | 61.02 | 6.10 |
| 5MCO420A002 | u | CODO GALVA 45º SEGMENTADO JG DECOR AL-19 CONAIRE D=300 | 0.042 | 37.29 | 1.57 |
| 5MTS920A002 | u | TE SIMPLE GALVA 90º SEGMENTADA JG DECOR AL-19 CONAIRE D=300 | 0.022 | 62.86 | 1.38 |
| 5MRC20A001 | u | REDUCCION CONCENTRICA GALVA SEGMENTADA JG DECOR AL-19 CONAIRE D=300/250 | 0.031 | 48.32 | 1.50 |
| 4MME20A002 | u | MANGUITO DE UNION GALVA SEGMENTADO JG INTRAFLEX AL-19 CONAIRE D=300 | 0.155 | 18.7 | 2.90 |
| CABD006 | u | ABRAZADERA CIERRE PALANCA UNION GALVA JG DECOR VENT CONAIRE Ø 300 | 1 | 26.69 | 26.69 |
|  |  | Total |  |  | 104.11 |

**CCCDAL2030045** Cond CONAIRE JG DECOR AL 19 mm circular, D=300 mm y 0,5 mm de espesor 45 pct fig, simple pared helic
Precio: 107.9
Fabricación y suministro de conducto CONAIRE JG DECOR AL con geometría circular de 300 mm de diámetro, fabricado en chapa de acero galvanizado acabado estrella lisa imitación acero inoxidable, de 0,5 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A002 | ml | TUBO LISO GALVA ST DECOR AL-19x1000 CONAIRE D=300 | 1 | 63.97 | 63.97 |
| 5MCO920A002 | u | CODO GALVA 90º SEGMENTADO JG DECOR AL-19 CONAIRE D=300 | 0.129 | 61.02 | 7.87 |
| 5MCO420A002 | u | CODO GALVA 45º SEGMENTADO JG DECOR AL-19 CONAIRE D=300 | 0.054 | 37.29 | 2.01 |
| 5MTS920A002 | u | TE SIMPLE GALVA 90º SEGMENTADA JG DECOR AL-19 CONAIRE D=300 | 0.028 | 62.86 | 1.76 |
| 5MRC20A001 | u | REDUCCION CONCENTRICA GALVA SEGMENTADA JG DECOR AL-19 CONAIRE D=300/250 | 0.039 | 48.32 | 1.88 |
| 4MME20A002 | u | MANGUITO DE UNION GALVA SEGMENTADO JG INTRAFLEX AL-19 CONAIRE D=300 | 0.199 | 18.7 | 3.72 |
| CABD006 | u | ABRAZADERA CIERRE PALANCA UNION GALVA JG DECOR VENT CONAIRE Ø 300 | 1 | 26.69 | 26.69 |
|  |  | Total |  |  | 107.9 |

**CCCDAL2030055** Cond CONAIRE JG DECOR AL 19 mm circular, D=300 mm y 0,5 mm de espesor 55 pct fig, simple pared helic
Precio: 111.78
Fabricación y suministro de conducto CONAIRE JG DECOR AL con geometría circular de 300 mm de diámetro, fabricado en chapa de acero galvanizado acabado estrella lisa imitación acero inoxidable, de 0,5 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A002 | ml | TUBO LISO GALVA ST DECOR AL-19x1000 CONAIRE D=300 | 1 | 63.97 | 63.97 |
| 5MCO920A002 | u | CODO GALVA 90º SEGMENTADO JG DECOR AL-19 CONAIRE D=300 | 0.157 | 61.02 | 9.58 |
| 5MCO420A002 | u | CODO GALVA 45º SEGMENTADO JG DECOR AL-19 CONAIRE D=300 | 0.066 | 37.29 | 2.46 |
| 5MTS920A002 | u | TE SIMPLE GALVA 90º SEGMENTADA JG DECOR AL-19 CONAIRE D=300 | 0.035 | 62.86 | 2.20 |
| 5MRC20A001 | u | REDUCCION CONCENTRICA GALVA SEGMENTADA JG DECOR AL-19 CONAIRE D=300/250 | 0.048 | 48.32 | 2.32 |
| 4MME20A002 | u | MANGUITO DE UNION GALVA SEGMENTADO JG INTRAFLEX AL-19 CONAIRE D=300 | 0.244 | 18.7 | 4.56 |
| CABD006 | u | ABRAZADERA CIERRE PALANCA UNION GALVA JG DECOR VENT CONAIRE Ø 300 | 1 | 26.69 | 26.69 |
|  |  | Total |  |  | 111.78 |

###### CCCDAL20355 Decor AL 19 D=355 mm

**CCCDAL2035515** Cond CONAIRE JG DECOR AL 19 mm circular, D=355 mm y 0,6 mm de espesor 15 pct fig, simple pared helic
Precio: 111.09
Fabricación y suministro de conducto CONAIRE JG DECOR AL con geometría circular de 355 mm de diámetro, fabricado en chapa de acero galvanizado acabado estrella lisa imitación acero inoxidable, de 0,6 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A003 | ml | TUBO LISO GALVA ST DECOR AL-19x1000 CONAIRE D=355 | 1 | 73.3 | 73.30 |
| 5MCO920A003 | u | CODO GALVA 90º SEGMENTADO JG DECOR AL-19 CONAIRE D=355 | 0.043 | 85.52 | 3.68 |
| 5MCO420A003 | u | CODO GALVA 45º SEGMENTADO JG DECOR AL-19 CONAIRE D=355 | 0.018 | 50.35 | 0.91 |
| 5MTS920A003 | u | TE SIMPLE GALVA 90º SEGMENTADA JG DECOR AL-19 CONAIRE D=355 | 0.009 | 86.6 | 0.78 |
| 5MRC20A003 | u | REDUCCION CONCENTRICA GALVA SEGMENTADA JG DECOR AL-19 CONAIRE D=355/300 | 0.013 | 55.16 | 0.72 |
| 4MME20A003 | u | MANGUITO DE UNION GALVA SEGMENTADO JG INTRAFLEX AL-19 CONAIRE D=355 | 0.066 | 20.96 | 1.38 |
| CABD007 | u | ABRAZADERA CIERRE PALANCA UNION GALVA JG DECOR VENT CONAIRE Ø 355 | 1 | 30.32 | 30.32 |
|  |  | Total |  |  | 111.09 |

**CCCDAL2035525** Cond CONAIRE JG DECOR AL 19 mm circular, D=355 mm y 0,6 mm de espesor 25 pct fig, simple pared helic
Precio: 116.13
Fabricación y suministro de conducto CONAIRE JG DECOR AL con geometría circular de 355 mm de diámetro, fabricado en chapa de acero galvanizado acabado estrella lisa imitación acero inoxidable, de 0,6 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A003 | ml | TUBO LISO GALVA ST DECOR AL-19x1000 CONAIRE D=355 | 1 | 73.3 | 73.30 |
| 5MCO920A003 | u | CODO GALVA 90º SEGMENTADO JG DECOR AL-19 CONAIRE D=355 | 0.071 | 85.52 | 6.07 |
| 5MCO420A003 | u | CODO GALVA 45º SEGMENTADO JG DECOR AL-19 CONAIRE D=355 | 0.03 | 50.35 | 1.51 |
| 5MTS920A003 | u | TE SIMPLE GALVA 90º SEGMENTADA JG DECOR AL-19 CONAIRE D=355 | 0.016 | 86.6 | 1.39 |
| 5MRC20A003 | u | REDUCCION CONCENTRICA GALVA SEGMENTADA JG DECOR AL-19 CONAIRE D=355/300 | 0.022 | 55.16 | 1.21 |
| 4MME20A003 | u | MANGUITO DE UNION GALVA SEGMENTADO JG INTRAFLEX AL-19 CONAIRE D=355 | 0.111 | 20.96 | 2.33 |
| CABD007 | u | ABRAZADERA CIERRE PALANCA UNION GALVA JG DECOR VENT CONAIRE Ø 355 | 1 | 30.32 | 30.32 |
|  |  | Total |  |  | 116.13 |

**CCCDAL2035535** Cond CONAIRE JG DECOR AL 19 mm circular, D=355 mm y 0,6 mm de espesor 35 pct fig, simple pared helic
Precio: 121.15
Fabricación y suministro de conducto CONAIRE JG DECOR AL con geometría circular de 355 mm de diámetro, fabricado en chapa de acero galvanizado acabado estrella lisa imitación acero inoxidable, de 0,6 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A003 | ml | TUBO LISO GALVA ST DECOR AL-19x1000 CONAIRE D=355 | 1 | 73.3 | 73.30 |
| 5MCO920A003 | u | CODO GALVA 90º SEGMENTADO JG DECOR AL-19 CONAIRE D=355 | 0.1 | 85.52 | 8.55 |
| 5MCO420A003 | u | CODO GALVA 45º SEGMENTADO JG DECOR AL-19 CONAIRE D=355 | 0.042 | 50.35 | 2.11 |
| 5MTS920A003 | u | TE SIMPLE GALVA 90º SEGMENTADA JG DECOR AL-19 CONAIRE D=355 | 0.022 | 86.6 | 1.91 |
| 5MRC20A003 | u | REDUCCION CONCENTRICA GALVA SEGMENTADA JG DECOR AL-19 CONAIRE D=355/300 | 0.031 | 55.16 | 1.71 |
| 4MME20A003 | u | MANGUITO DE UNION GALVA SEGMENTADO JG INTRAFLEX AL-19 CONAIRE D=355 | 0.155 | 20.96 | 3.25 |
| CABD007 | u | ABRAZADERA CIERRE PALANCA UNION GALVA JG DECOR VENT CONAIRE Ø 355 | 1 | 30.32 | 30.32 |
|  |  | Total |  |  | 121.15 |

**CCCDAL2035545** Cond CONAIRE JG DECOR AL 19 mm circular, D=355 mm y 0,6 mm de espesor 45 pct fig, simple pared helic
Precio: 126.11
Fabricación y suministro de conducto CONAIRE JG DECOR AL con geometría circular de 355 mm de diámetro, fabricado en chapa de acero galvanizado acabado estrella lisa imitación acero inoxidable, de 0,6 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A003 | ml | TUBO LISO GALVA ST DECOR AL-19x1000 CONAIRE D=355 | 1 | 73.3 | 73.30 |
| 5MCO920A003 | u | CODO GALVA 90º SEGMENTADO JG DECOR AL-19 CONAIRE D=355 | 0.129 | 85.52 | 11.03 |
| 5MCO420A003 | u | CODO GALVA 45º SEGMENTADO JG DECOR AL-19 CONAIRE D=355 | 0.054 | 50.35 | 2.72 |
| 5MTS920A003 | u | TE SIMPLE GALVA 90º SEGMENTADA JG DECOR AL-19 CONAIRE D=355 | 0.028 | 86.6 | 2.42 |
| 5MRC20A003 | u | REDUCCION CONCENTRICA GALVA SEGMENTADA JG DECOR AL-19 CONAIRE D=355/300 | 0.039 | 55.16 | 2.15 |
| 4MME20A003 | u | MANGUITO DE UNION GALVA SEGMENTADO JG INTRAFLEX AL-19 CONAIRE D=355 | 0.199 | 20.96 | 4.17 |
| CABD007 | u | ABRAZADERA CIERRE PALANCA UNION GALVA JG DECOR VENT CONAIRE Ø 355 | 1 | 30.32 | 30.32 |
|  |  | Total |  |  | 126.11 |

**CCCDAL2035555** Cond CONAIRE JG DECOR AL 19 mm circular, D=355 mm y 0,6 mm de espesor 55 pct fig, simple pared helic
Precio: 131.16
Fabricación y suministro de conducto CONAIRE JG DECOR AL con geometría circular de 355 mm de diámetro, fabricado en chapa de acero galvanizado acabado estrella lisa imitación acero inoxidable, de 0,6 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A003 | ml | TUBO LISO GALVA ST DECOR AL-19x1000 CONAIRE D=355 | 1 | 73.3 | 73.30 |
| 5MCO920A003 | u | CODO GALVA 90º SEGMENTADO JG DECOR AL-19 CONAIRE D=355 | 0.157 | 85.52 | 13.43 |
| 5MCO420A003 | u | CODO GALVA 45º SEGMENTADO JG DECOR AL-19 CONAIRE D=355 | 0.066 | 50.35 | 3.32 |
| 5MTS920A003 | u | TE SIMPLE GALVA 90º SEGMENTADA JG DECOR AL-19 CONAIRE D=355 | 0.035 | 86.6 | 3.03 |
| 5MRC20A003 | u | REDUCCION CONCENTRICA GALVA SEGMENTADA JG DECOR AL-19 CONAIRE D=355/300 | 0.048 | 55.16 | 2.65 |
| 4MME20A003 | u | MANGUITO DE UNION GALVA SEGMENTADO JG INTRAFLEX AL-19 CONAIRE D=355 | 0.244 | 20.96 | 5.11 |
| CABD007 | u | ABRAZADERA CIERRE PALANCA UNION GALVA JG DECOR VENT CONAIRE Ø 355 | 1 | 30.32 | 30.32 |
|  |  | Total |  |  | 131.16 |

###### CCCDAL20400 Decor AL 19 D=400 mm

**CCCDAL2040015** Cond CONAIRE JG DECOR AL 19 mm circular, D=400 mm y 0,6 mm de espesor 15 pct fig, simple pared helic
Precio: 123.23
Fabricación y suministro de conducto CONAIRE JG DECOR AL con geometría circular de 400 mm de diámetro, fabricado en chapa de acero galvanizado acabado estrella lisa imitación acero inoxidable, de 0,6 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A004 | ml | TUBO LISO GALVA ST DECOR AL-19x1000 CONAIRE D=400 | 1 | 81.48 | 81.48 |
| 5MCO920A004 | u | CODO GALVA 90º SEGMENTADO JG DECOR AL-19 CONAIRE D=400 | 0.043 | 100.34 | 4.31 |
| 5MCO420A004 | u | CODO GALVA 45º SEGMENTADO JG DECOR AL-19 CONAIRE D=400 | 0.018 | 59.83 | 1.08 |
| 5MTS920A004 | u | TE SIMPLE GALVA 90º SEGMENTADA JG DECOR AL-19 CONAIRE D=400 | 0.009 | 105.94 | 0.95 |
| 5MRC20A004 | u | REDUCCION CONCENTRICA GALVA SEGMENTADA JG DECOR AL-19 CONAIRE D=400/250 | 0.013 | 71.84 | 0.93 |
| 4MME20A004 | u | MANGUITO DE UNION GALVA SEGMENTADO JG INTRAFLEX AL-19 CONAIRE D=400 | 0.066 | 23.74 | 1.57 |
| CABD008 | u | ABRAZADERA CIERRE PALANCA UNION GALVA JG DECOR VENT CONAIRE Ø 400 | 1 | 32.91 | 32.91 |
|  |  | Total |  |  | 123.23 |

**CCCDAL2040025** Cond CONAIRE JG DECOR AL 19 mm circular, D=400 mm y 0,6 mm de espesor 25 pct fig, simple pared helic
Precio: 129.22
Fabricación y suministro de conducto CONAIRE JG DECOR AL con geometría circular de 400 mm de diámetro, fabricado en chapa de acero galvanizado acabado estrella lisa imitación acero inoxidable, de 0,6 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A004 | ml | TUBO LISO GALVA ST DECOR AL-19x1000 CONAIRE D=400 | 1 | 81.48 | 81.48 |
| 5MCO920A004 | u | CODO GALVA 90º SEGMENTADO JG DECOR AL-19 CONAIRE D=400 | 0.071 | 100.34 | 7.12 |
| 5MCO420A004 | u | CODO GALVA 45º SEGMENTADO JG DECOR AL-19 CONAIRE D=400 | 0.03 | 59.83 | 1.79 |
| 5MTS920A004 | u | TE SIMPLE GALVA 90º SEGMENTADA JG DECOR AL-19 CONAIRE D=400 | 0.016 | 105.94 | 1.70 |
| 5MRC20A004 | u | REDUCCION CONCENTRICA GALVA SEGMENTADA JG DECOR AL-19 CONAIRE D=400/250 | 0.022 | 71.84 | 1.58 |
| 4MME20A004 | u | MANGUITO DE UNION GALVA SEGMENTADO JG INTRAFLEX AL-19 CONAIRE D=400 | 0.111 | 23.74 | 2.64 |
| CABD008 | u | ABRAZADERA CIERRE PALANCA UNION GALVA JG DECOR VENT CONAIRE Ø 400 | 1 | 32.91 | 32.91 |
|  |  | Total |  |  | 129.22 |

**CCCDAL2040035** Cond CONAIRE JG DECOR AL 19 mm circular, D=400 mm y 0,6 mm de espesor 35 pct fig, simple pared helic
Precio: 135.17
Fabricación y suministro de conducto CONAIRE JG DECOR AL con geometría circular de 400 mm de diámetro, fabricado en chapa de acero galvanizado acabado estrella lisa imitación acero inoxidable, de 0,6 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A004 | ml | TUBO LISO GALVA ST DECOR AL-19x1000 CONAIRE D=400 | 1 | 81.48 | 81.48 |
| 5MCO920A004 | u | CODO GALVA 90º SEGMENTADO JG DECOR AL-19 CONAIRE D=400 | 0.1 | 100.34 | 10.03 |
| 5MCO420A004 | u | CODO GALVA 45º SEGMENTADO JG DECOR AL-19 CONAIRE D=400 | 0.042 | 59.83 | 2.51 |
| 5MTS920A004 | u | TE SIMPLE GALVA 90º SEGMENTADA JG DECOR AL-19 CONAIRE D=400 | 0.022 | 105.94 | 2.33 |
| 5MRC20A004 | u | REDUCCION CONCENTRICA GALVA SEGMENTADA JG DECOR AL-19 CONAIRE D=400/250 | 0.031 | 71.84 | 2.23 |
| 4MME20A004 | u | MANGUITO DE UNION GALVA SEGMENTADO JG INTRAFLEX AL-19 CONAIRE D=400 | 0.155 | 23.74 | 3.68 |
| CABD008 | u | ABRAZADERA CIERRE PALANCA UNION GALVA JG DECOR VENT CONAIRE Ø 400 | 1 | 32.91 | 32.91 |
|  |  | Total |  |  | 135.17 |

**CCCDAL2040045** Cond CONAIRE JG DECOR AL 19 mm circular, D=400 mm y 0,6 mm de espesor 45 pct fig, simple pared helic
Precio: 141.05
Fabricación y suministro de conducto CONAIRE JG DECOR AL con geometría circular de 400 mm de diámetro, fabricado en chapa de acero galvanizado acabado estrella lisa imitación acero inoxidable, de 0,6 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A004 | ml | TUBO LISO GALVA ST DECOR AL-19x1000 CONAIRE D=400 | 1 | 81.48 | 81.48 |
| 5MCO920A004 | u | CODO GALVA 90º SEGMENTADO JG DECOR AL-19 CONAIRE D=400 | 0.129 | 100.34 | 12.94 |
| 5MCO420A004 | u | CODO GALVA 45º SEGMENTADO JG DECOR AL-19 CONAIRE D=400 | 0.054 | 59.83 | 3.23 |
| 5MTS920A004 | u | TE SIMPLE GALVA 90º SEGMENTADA JG DECOR AL-19 CONAIRE D=400 | 0.028 | 105.94 | 2.97 |
| 5MRC20A004 | u | REDUCCION CONCENTRICA GALVA SEGMENTADA JG DECOR AL-19 CONAIRE D=400/250 | 0.039 | 71.84 | 2.80 |
| 4MME20A004 | u | MANGUITO DE UNION GALVA SEGMENTADO JG INTRAFLEX AL-19 CONAIRE D=400 | 0.199 | 23.74 | 4.72 |
| CABD008 | u | ABRAZADERA CIERRE PALANCA UNION GALVA JG DECOR VENT CONAIRE Ø 400 | 1 | 32.91 | 32.91 |
|  |  | Total |  |  | 141.05 |

**CCCDAL2040055** Cond CONAIRE JG DECOR AL 19 mm circular, D=400 mm y 0,6 mm de espesor 55 pct fig, simple pared helic
Precio: 147.04
Fabricación y suministro de conducto CONAIRE JG DECOR AL con geometría circular de 400 mm de diámetro, fabricado en chapa de acero galvanizado acabado estrella lisa imitación acero inoxidable, de 0,6 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A004 | ml | TUBO LISO GALVA ST DECOR AL-19x1000 CONAIRE D=400 | 1 | 81.48 | 81.48 |
| 5MCO920A004 | u | CODO GALVA 90º SEGMENTADO JG DECOR AL-19 CONAIRE D=400 | 0.157 | 100.34 | 15.75 |
| 5MCO420A004 | u | CODO GALVA 45º SEGMENTADO JG DECOR AL-19 CONAIRE D=400 | 0.066 | 59.83 | 3.95 |
| 5MTS920A004 | u | TE SIMPLE GALVA 90º SEGMENTADA JG DECOR AL-19 CONAIRE D=400 | 0.035 | 105.94 | 3.71 |
| 5MRC20A004 | u | REDUCCION CONCENTRICA GALVA SEGMENTADA JG DECOR AL-19 CONAIRE D=400/250 | 0.048 | 71.84 | 3.45 |
| 4MME20A004 | u | MANGUITO DE UNION GALVA SEGMENTADO JG INTRAFLEX AL-19 CONAIRE D=400 | 0.244 | 23.74 | 5.79 |
| CABD008 | u | ABRAZADERA CIERRE PALANCA UNION GALVA JG DECOR VENT CONAIRE Ø 400 | 1 | 32.91 | 32.91 |
|  |  | Total |  |  | 147.04 |

###### CCCDAL20450 Decor AL 19 D=450 mm

**CCCDAL2045015** Cond CONAIRE JG DECOR AL 19 mm circular, D=450 mm y 0,6 mm de espesor 15 pct fig, simple pared helic
Precio: 127.94
Fabricación y suministro de conducto CONAIRE JG DECOR AL con geometría circular de 450 mm de diámetro, fabricado en chapa de acero galvanizado acabado estrella lisa imitación acero inoxidable, de 0,6 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A005 | ml | TUBO LISO GALVA ST DECOR AL-19x1000 CONAIRE D=450 | 1 | 83.09 | 83.09 |
| 5MCO920A005 | u | CODO GALVA 90º SEGMENTADO JG DECOR AL-19 CONAIRE D=450 | 0.043 | 119.84 | 5.15 |
| 5MCO420A005 | u | CODO GALVA 45º SEGMENTADO JG DECOR AL-19 CONAIRE D=450 | 0.018 | 70.31 | 1.27 |
| 5MTS920A005 | u | TE SIMPLE GALVA 90º SEGMENTADA JG DECOR AL-19 CONAIRE D=450 | 0.009 | 115.42 | 1.04 |
| 5MRC20A010 | u | REDUCCION CONCENTRICA GALVA SEGMENTADA JG DECOR AL-19 CONAIRE D=450/400 | 0.013 | 82.81 | 1.08 |
| 4MME20A005 | u | MANGUITO DE UNION GALVA SEGMENTADO JG INTRAFLEX AL-19 CONAIRE D=450 | 0.066 | 25.57 | 1.69 |
| CABD009 | u | ABRAZADERA CIERRE PALANCA UNION GALVA JG DECOR VENT CONAIRE Ø 450 | 1 | 34.62 | 34.62 |
|  |  | Total |  |  | 127.94 |

**CCCDAL2045025** Cond CONAIRE JG DECOR AL 19 mm circular, D=450 mm y 0,6 mm de espesor 25 pct fig, simple pared helic
Precio: 134.84
Fabricación y suministro de conducto CONAIRE JG DECOR AL con geometría circular de 450 mm de diámetro, fabricado en chapa de acero galvanizado acabado estrella lisa imitación acero inoxidable, de 0,6 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A005 | ml | TUBO LISO GALVA ST DECOR AL-19x1000 CONAIRE D=450 | 1 | 83.09 | 83.09 |
| 5MCO920A005 | u | CODO GALVA 90º SEGMENTADO JG DECOR AL-19 CONAIRE D=450 | 0.071 | 119.84 | 8.51 |
| 5MCO420A005 | u | CODO GALVA 45º SEGMENTADO JG DECOR AL-19 CONAIRE D=450 | 0.03 | 70.31 | 2.11 |
| 5MTS920A005 | u | TE SIMPLE GALVA 90º SEGMENTADA JG DECOR AL-19 CONAIRE D=450 | 0.016 | 115.42 | 1.85 |
| 5MRC20A010 | u | REDUCCION CONCENTRICA GALVA SEGMENTADA JG DECOR AL-19 CONAIRE D=450/400 | 0.022 | 82.81 | 1.82 |
| 4MME20A005 | u | MANGUITO DE UNION GALVA SEGMENTADO JG INTRAFLEX AL-19 CONAIRE D=450 | 0.111 | 25.57 | 2.84 |
| CABD009 | u | ABRAZADERA CIERRE PALANCA UNION GALVA JG DECOR VENT CONAIRE Ø 450 | 1 | 34.62 | 34.62 |
|  |  | Total |  |  | 134.84 |

**CCCDAL2045035** Cond CONAIRE JG DECOR AL 19 mm circular, D=450 mm y 0,6 mm de espesor 35 pct fig, simple pared helic
Precio: 141.71
Fabricación y suministro de conducto CONAIRE JG DECOR AL con geometría circular de 450 mm de diámetro, fabricado en chapa de acero galvanizado acabado estrella lisa imitación acero inoxidable, de 0,6 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A005 | ml | TUBO LISO GALVA ST DECOR AL-19x1000 CONAIRE D=450 | 1 | 83.09 | 83.09 |
| 5MCO920A005 | u | CODO GALVA 90º SEGMENTADO JG DECOR AL-19 CONAIRE D=450 | 0.1 | 119.84 | 11.98 |
| 5MCO420A005 | u | CODO GALVA 45º SEGMENTADO JG DECOR AL-19 CONAIRE D=450 | 0.042 | 70.31 | 2.95 |
| 5MTS920A005 | u | TE SIMPLE GALVA 90º SEGMENTADA JG DECOR AL-19 CONAIRE D=450 | 0.022 | 115.42 | 2.54 |
| 5MRC20A010 | u | REDUCCION CONCENTRICA GALVA SEGMENTADA JG DECOR AL-19 CONAIRE D=450/400 | 0.031 | 82.81 | 2.57 |
| 4MME20A005 | u | MANGUITO DE UNION GALVA SEGMENTADO JG INTRAFLEX AL-19 CONAIRE D=450 | 0.155 | 25.57 | 3.96 |
| CABD009 | u | ABRAZADERA CIERRE PALANCA UNION GALVA JG DECOR VENT CONAIRE Ø 450 | 1 | 34.62 | 34.62 |
|  |  | Total |  |  | 141.71 |

**CCCDAL2045045** Cond CONAIRE JG DECOR AL 19 mm circular, D=450 mm y 0,6 mm de espesor 45 pct fig, simple pared helic
Precio: 148.52
Fabricación y suministro de conducto CONAIRE JG DECOR AL con geometría circular de 450 mm de diámetro, fabricado en chapa de acero galvanizado acabado estrella lisa imitación acero inoxidable, de 0,6 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A005 | ml | TUBO LISO GALVA ST DECOR AL-19x1000 CONAIRE D=450 | 1 | 83.09 | 83.09 |
| 5MCO920A005 | u | CODO GALVA 90º SEGMENTADO JG DECOR AL-19 CONAIRE D=450 | 0.129 | 119.84 | 15.46 |
| 5MCO420A005 | u | CODO GALVA 45º SEGMENTADO JG DECOR AL-19 CONAIRE D=450 | 0.054 | 70.31 | 3.80 |
| 5MTS920A005 | u | TE SIMPLE GALVA 90º SEGMENTADA JG DECOR AL-19 CONAIRE D=450 | 0.028 | 115.42 | 3.23 |
| 5MRC20A010 | u | REDUCCION CONCENTRICA GALVA SEGMENTADA JG DECOR AL-19 CONAIRE D=450/400 | 0.039 | 82.81 | 3.23 |
| 4MME20A005 | u | MANGUITO DE UNION GALVA SEGMENTADO JG INTRAFLEX AL-19 CONAIRE D=450 | 0.199 | 25.57 | 5.09 |
| CABD009 | u | ABRAZADERA CIERRE PALANCA UNION GALVA JG DECOR VENT CONAIRE Ø 450 | 1 | 34.62 | 34.62 |
|  |  | Total |  |  | 148.52 |

**CCCDAL2045055** Cond CONAIRE JG DECOR AL 19 mm circular, D=450 mm y 0,6 mm de espesor 55 pct fig, simple pared helic
Precio: 155.41
Fabricación y suministro de conducto CONAIRE JG DECOR AL con geometría circular de 450 mm de diámetro, fabricado en chapa de acero galvanizado acabado estrella lisa imitación acero inoxidable, de 0,6 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A005 | ml | TUBO LISO GALVA ST DECOR AL-19x1000 CONAIRE D=450 | 1 | 83.09 | 83.09 |
| 5MCO920A005 | u | CODO GALVA 90º SEGMENTADO JG DECOR AL-19 CONAIRE D=450 | 0.157 | 119.84 | 18.81 |
| 5MCO420A005 | u | CODO GALVA 45º SEGMENTADO JG DECOR AL-19 CONAIRE D=450 | 0.066 | 70.31 | 4.64 |
| 5MTS920A005 | u | TE SIMPLE GALVA 90º SEGMENTADA JG DECOR AL-19 CONAIRE D=450 | 0.035 | 115.42 | 4.04 |
| 5MRC20A010 | u | REDUCCION CONCENTRICA GALVA SEGMENTADA JG DECOR AL-19 CONAIRE D=450/400 | 0.048 | 82.81 | 3.97 |
| 4MME20A005 | u | MANGUITO DE UNION GALVA SEGMENTADO JG INTRAFLEX AL-19 CONAIRE D=450 | 0.244 | 25.57 | 6.24 |
| CABD009 | u | ABRAZADERA CIERRE PALANCA UNION GALVA JG DECOR VENT CONAIRE Ø 450 | 1 | 34.62 | 34.62 |
|  |  | Total |  |  | 155.41 |

###### CCCDAL20500 Decor AL 19 D=500 mm

**CCCDAL2050015** Cond CONAIRE JG DECOR AL 19 mm circular, D=500 mm y 0,7 mm de espesor 15 pct fig, simple pared helic
Precio: 158.99
Fabricación y suministro de conducto CONAIRE JG DECOR AL con geometría circular de 500 mm de diámetro, fabricado en chapa de acero galvanizado acabado estrella lisa imitación acero inoxidable, de 0,7 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A006 | ml | TUBO LISO GALVA ST DECOR AL-19x1000 CONAIRE D=500 | 1 | 109.44 | 109.44 |
| 5MCO920A006 | u | CODO GALVA 90º SEGMENTADO JG DECOR AL-19 CONAIRE D=500 | 0.043 | 154.7 | 6.65 |
| 5MCO420A006 | u | CODO GALVA 45º SEGMENTADO JG DECOR AL-19 CONAIRE D=500 | 0.018 | 85.18 | 1.53 |
| 5MTS920A006 | u | TE SIMPLE GALVA 90º SEGMENTADA JG DECOR AL-19 CONAIRE D=500 | 0.009 | 152.42 | 1.37 |
| 5MRC20A015 | u | REDUCCION CONCENTRICA GALVA SEGMENTADA JG DECOR AL-19 CONAIRE D=500/450 | 0.013 | 96.97 | 1.26 |
| 4MME20A006 | u | MANGUITO DE UNION GALVA SEGMENTADO JG INTRAFLEX AL-19 CONAIRE D=500 | 0.066 | 28.17 | 1.86 |
| CABD010 | u | ABRAZADERA CIERRE PALANCA UNION GALVA JG DECOR VENT CONAIRE Ø 500 | 1 | 36.88 | 36.88 |
|  |  | Total |  |  | 158.99 |

**CCCDAL2050025** Cond CONAIRE JG DECOR AL 19 mm circular, D=500 mm y 0,7 mm de espesor 25 pct fig, simple pared helic
Precio: 167.56
Fabricación y suministro de conducto CONAIRE JG DECOR AL con geometría circular de 500 mm de diámetro, fabricado en chapa de acero galvanizado acabado estrella lisa imitación acero inoxidable, de 0,7 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A006 | ml | TUBO LISO GALVA ST DECOR AL-19x1000 CONAIRE D=500 | 1 | 109.44 | 109.44 |
| 5MCO920A006 | u | CODO GALVA 90º SEGMENTADO JG DECOR AL-19 CONAIRE D=500 | 0.071 | 154.7 | 10.98 |
| 5MCO420A006 | u | CODO GALVA 45º SEGMENTADO JG DECOR AL-19 CONAIRE D=500 | 0.03 | 85.18 | 2.56 |
| 5MTS920A006 | u | TE SIMPLE GALVA 90º SEGMENTADA JG DECOR AL-19 CONAIRE D=500 | 0.016 | 152.42 | 2.44 |
| 5MRC20A015 | u | REDUCCION CONCENTRICA GALVA SEGMENTADA JG DECOR AL-19 CONAIRE D=500/450 | 0.022 | 96.97 | 2.13 |
| 4MME20A006 | u | MANGUITO DE UNION GALVA SEGMENTADO JG INTRAFLEX AL-19 CONAIRE D=500 | 0.111 | 28.17 | 3.13 |
| CABD010 | u | ABRAZADERA CIERRE PALANCA UNION GALVA JG DECOR VENT CONAIRE Ø 500 | 1 | 36.88 | 36.88 |
|  |  | Total |  |  | 167.56 |

**CCCDAL2050035** Cond CONAIRE JG DECOR AL 19 mm circular, D=500 mm y 0,7 mm de espesor 35 pct fig, simple pared helic
Precio: 176.1
Fabricación y suministro de conducto CONAIRE JG DECOR AL con geometría circular de 500 mm de diámetro, fabricado en chapa de acero galvanizado acabado estrella lisa imitación acero inoxidable, de 0,7 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A006 | ml | TUBO LISO GALVA ST DECOR AL-19x1000 CONAIRE D=500 | 1 | 109.44 | 109.44 |
| 5MCO920A006 | u | CODO GALVA 90º SEGMENTADO JG DECOR AL-19 CONAIRE D=500 | 0.1 | 154.7 | 15.47 |
| 5MCO420A006 | u | CODO GALVA 45º SEGMENTADO JG DECOR AL-19 CONAIRE D=500 | 0.042 | 85.18 | 3.58 |
| 5MTS920A006 | u | TE SIMPLE GALVA 90º SEGMENTADA JG DECOR AL-19 CONAIRE D=500 | 0.022 | 152.42 | 3.35 |
| 5MRC20A015 | u | REDUCCION CONCENTRICA GALVA SEGMENTADA JG DECOR AL-19 CONAIRE D=500/450 | 0.031 | 96.97 | 3.01 |
| 4MME20A006 | u | MANGUITO DE UNION GALVA SEGMENTADO JG INTRAFLEX AL-19 CONAIRE D=500 | 0.155 | 28.17 | 4.37 |
| CABD010 | u | ABRAZADERA CIERRE PALANCA UNION GALVA JG DECOR VENT CONAIRE Ø 500 | 1 | 36.88 | 36.88 |
|  |  | Total |  |  | 176.1 |

**CCCDAL2050045** Cond CONAIRE JG DECOR AL 19 mm circular, D=500 mm y 0,7 mm de espesor 45 pct fig, simple pared helic
Precio: 184.54
Fabricación y suministro de conducto CONAIRE JG DECOR AL con geometría circular de 500 mm de diámetro, fabricado en chapa de acero galvanizado acabado estrella lisa imitación acero inoxidable, de 0,7 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A006 | ml | TUBO LISO GALVA ST DECOR AL-19x1000 CONAIRE D=500 | 1 | 109.44 | 109.44 |
| 5MCO920A006 | u | CODO GALVA 90º SEGMENTADO JG DECOR AL-19 CONAIRE D=500 | 0.129 | 154.7 | 19.96 |
| 5MCO420A006 | u | CODO GALVA 45º SEGMENTADO JG DECOR AL-19 CONAIRE D=500 | 0.054 | 85.18 | 4.60 |
| 5MTS920A006 | u | TE SIMPLE GALVA 90º SEGMENTADA JG DECOR AL-19 CONAIRE D=500 | 0.028 | 152.42 | 4.27 |
| 5MRC20A015 | u | REDUCCION CONCENTRICA GALVA SEGMENTADA JG DECOR AL-19 CONAIRE D=500/450 | 0.039 | 96.97 | 3.78 |
| 4MME20A006 | u | MANGUITO DE UNION GALVA SEGMENTADO JG INTRAFLEX AL-19 CONAIRE D=500 | 0.199 | 28.17 | 5.61 |
| CABD010 | u | ABRAZADERA CIERRE PALANCA UNION GALVA JG DECOR VENT CONAIRE Ø 500 | 1 | 36.88 | 36.88 |
|  |  | Total |  |  | 184.54 |

**CCCDAL2050055** Cond CONAIRE JG DECOR AL 19 mm circular, D=500 mm y 0,7 mm de espesor 55 pct fig, simple pared helic
Precio: 193.08
Fabricación y suministro de conducto CONAIRE JG DECOR AL con geometría circular de 500 mm de diámetro, fabricado en chapa de acero galvanizado acabado estrella lisa imitación acero inoxidable, de 0,7 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A006 | ml | TUBO LISO GALVA ST DECOR AL-19x1000 CONAIRE D=500 | 1 | 109.44 | 109.44 |
| 5MCO920A006 | u | CODO GALVA 90º SEGMENTADO JG DECOR AL-19 CONAIRE D=500 | 0.157 | 154.7 | 24.29 |
| 5MCO420A006 | u | CODO GALVA 45º SEGMENTADO JG DECOR AL-19 CONAIRE D=500 | 0.066 | 85.18 | 5.62 |
| 5MTS920A006 | u | TE SIMPLE GALVA 90º SEGMENTADA JG DECOR AL-19 CONAIRE D=500 | 0.035 | 152.42 | 5.33 |
| 5MRC20A015 | u | REDUCCION CONCENTRICA GALVA SEGMENTADA JG DECOR AL-19 CONAIRE D=500/450 | 0.048 | 96.97 | 4.65 |
| 4MME20A006 | u | MANGUITO DE UNION GALVA SEGMENTADO JG INTRAFLEX AL-19 CONAIRE D=500 | 0.244 | 28.17 | 6.87 |
| CABD010 | u | ABRAZADERA CIERRE PALANCA UNION GALVA JG DECOR VENT CONAIRE Ø 500 | 1 | 36.88 | 36.88 |
|  |  | Total |  |  | 193.08 |

###### CCCDAL20560 Decor AL 19 D=560 mm

**CCCDAL2056015** Cond CONAIRE JG DECOR AL 19 mm circular, D=560 mm y 0,7 mm de espesor 15 pct fig, simple pared helic
Precio: 179.85
Fabricación y suministro de conducto CONAIRE JG DECOR AL con geometría circular de 560 mm de diámetro, fabricado en chapa de acero galvanizado acabado estrella lisa imitación acero inoxidable, de 0,7 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A007 | ml | TUBO LISO GALVA ST DECOR AL-19x1000 CONAIRE D=560 | 1 | 123.38 | 123.38 |
| 5MCO920A007 | u | CODO GALVA 90º SEGMENTADO JG DECOR AL-19 CONAIRE D=560 | 0.043 | 181.59 | 7.81 |
| 5MCO420A007 | u | CODO GALVA 45º SEGMENTADO JG DECOR AL-19 CONAIRE D=560 | 0.018 | 102.42 | 1.84 |
| 5MTS920A007 | u | TE SIMPLE GALVA 90º SEGMENTADA JG DECOR AL-19 CONAIRE D=560 | 0.009 | 179.62 | 1.62 |
| 5MRC20A021 | u | REDUCCION CONCENTRICA GALVA SEGMENTADA JG DECOR AL-19 CONAIRE D=560/500 | 0.013 | 123.76 | 1.61 |
| 4MME20A007 | u | MANGUITO DE UNION GALVA SEGMENTADO JG INTRAFLEX AL-19 CONAIRE D=560 | 0.066 | 32.83 | 2.17 |
| CABD011 | u | ABRAZADERA CIERRE PALANCA UNION GALVA JG DECOR VENT CONAIRE Ø 560 | 1 | 41.42 | 41.42 |
|  |  | Total |  |  | 179.85 |

**CCCDAL2056025** Cond CONAIRE JG DECOR AL 19 mm circular, D=560 mm y 0,7 mm de espesor 25 pct fig, simple pared helic
Precio: 189.99
Fabricación y suministro de conducto CONAIRE JG DECOR AL con geometría circular de 560 mm de diámetro, fabricado en chapa de acero galvanizado acabado estrella lisa imitación acero inoxidable, de 0,7 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A007 | ml | TUBO LISO GALVA ST DECOR AL-19x1000 CONAIRE D=560 | 1 | 123.38 | 123.38 |
| 5MCO920A007 | u | CODO GALVA 90º SEGMENTADO JG DECOR AL-19 CONAIRE D=560 | 0.071 | 181.59 | 12.89 |
| 5MCO420A007 | u | CODO GALVA 45º SEGMENTADO JG DECOR AL-19 CONAIRE D=560 | 0.03 | 102.42 | 3.07 |
| 5MTS920A007 | u | TE SIMPLE GALVA 90º SEGMENTADA JG DECOR AL-19 CONAIRE D=560 | 0.016 | 179.62 | 2.87 |
| 5MRC20A021 | u | REDUCCION CONCENTRICA GALVA SEGMENTADA JG DECOR AL-19 CONAIRE D=560/500 | 0.022 | 123.76 | 2.72 |
| 4MME20A007 | u | MANGUITO DE UNION GALVA SEGMENTADO JG INTRAFLEX AL-19 CONAIRE D=560 | 0.111 | 32.83 | 3.64 |
| CABD011 | u | ABRAZADERA CIERRE PALANCA UNION GALVA JG DECOR VENT CONAIRE Ø 560 | 1 | 41.42 | 41.42 |
|  |  | Total |  |  | 189.99 |

**CCCDAL2056035** Cond CONAIRE JG DECOR AL 19 mm circular, D=560 mm y 0,7 mm de espesor 35 pct fig, simple pared helic
Precio: 200.14
Fabricación y suministro de conducto CONAIRE JG DECOR AL con geometría circular de 560 mm de diámetro, fabricado en chapa de acero galvanizado acabado estrella lisa imitación acero inoxidable, de 0,7 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A007 | ml | TUBO LISO GALVA ST DECOR AL-19x1000 CONAIRE D=560 | 1 | 123.38 | 123.38 |
| 5MCO920A007 | u | CODO GALVA 90º SEGMENTADO JG DECOR AL-19 CONAIRE D=560 | 0.1 | 181.59 | 18.16 |
| 5MCO420A007 | u | CODO GALVA 45º SEGMENTADO JG DECOR AL-19 CONAIRE D=560 | 0.042 | 102.42 | 4.30 |
| 5MTS920A007 | u | TE SIMPLE GALVA 90º SEGMENTADA JG DECOR AL-19 CONAIRE D=560 | 0.022 | 179.62 | 3.95 |
| 5MRC20A021 | u | REDUCCION CONCENTRICA GALVA SEGMENTADA JG DECOR AL-19 CONAIRE D=560/500 | 0.031 | 123.76 | 3.84 |
| 4MME20A007 | u | MANGUITO DE UNION GALVA SEGMENTADO JG INTRAFLEX AL-19 CONAIRE D=560 | 0.155 | 32.83 | 5.09 |
| CABD011 | u | ABRAZADERA CIERRE PALANCA UNION GALVA JG DECOR VENT CONAIRE Ø 560 | 1 | 41.42 | 41.42 |
|  |  | Total |  |  | 200.14 |

**CCCDAL2056045** Cond CONAIRE JG DECOR AL 19 mm circular, D=560 mm y 0,7 mm de espesor 45 pct fig, simple pared helic
Precio: 210.15
Fabricación y suministro de conducto CONAIRE JG DECOR AL con geometría circular de 560 mm de diámetro, fabricado en chapa de acero galvanizado acabado estrella lisa imitación acero inoxidable, de 0,7 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A007 | ml | TUBO LISO GALVA ST DECOR AL-19x1000 CONAIRE D=560 | 1 | 123.38 | 123.38 |
| 5MCO920A007 | u | CODO GALVA 90º SEGMENTADO JG DECOR AL-19 CONAIRE D=560 | 0.129 | 181.59 | 23.43 |
| 5MCO420A007 | u | CODO GALVA 45º SEGMENTADO JG DECOR AL-19 CONAIRE D=560 | 0.054 | 102.42 | 5.53 |
| 5MTS920A007 | u | TE SIMPLE GALVA 90º SEGMENTADA JG DECOR AL-19 CONAIRE D=560 | 0.028 | 179.62 | 5.03 |
| 5MRC20A021 | u | REDUCCION CONCENTRICA GALVA SEGMENTADA JG DECOR AL-19 CONAIRE D=560/500 | 0.039 | 123.76 | 4.83 |
| 4MME20A007 | u | MANGUITO DE UNION GALVA SEGMENTADO JG INTRAFLEX AL-19 CONAIRE D=560 | 0.199 | 32.83 | 6.53 |
| CABD011 | u | ABRAZADERA CIERRE PALANCA UNION GALVA JG DECOR VENT CONAIRE Ø 560 | 1 | 41.42 | 41.42 |
|  |  | Total |  |  | 210.15 |

**CCCDAL2056055** Cond CONAIRE JG DECOR AL 19 mm circular, D=560 mm y 0,7 mm de espesor 55 pct fig, simple pared helic
Precio: 220.31
Fabricación y suministro de conducto CONAIRE JG DECOR AL con geometría circular de 560 mm de diámetro, fabricado en chapa de acero galvanizado acabado estrella lisa imitación acero inoxidable, de 0,7 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A007 | ml | TUBO LISO GALVA ST DECOR AL-19x1000 CONAIRE D=560 | 1 | 123.38 | 123.38 |
| 5MCO920A007 | u | CODO GALVA 90º SEGMENTADO JG DECOR AL-19 CONAIRE D=560 | 0.157 | 181.59 | 28.51 |
| 5MCO420A007 | u | CODO GALVA 45º SEGMENTADO JG DECOR AL-19 CONAIRE D=560 | 0.066 | 102.42 | 6.76 |
| 5MTS920A007 | u | TE SIMPLE GALVA 90º SEGMENTADA JG DECOR AL-19 CONAIRE D=560 | 0.035 | 179.62 | 6.29 |
| 5MRC20A021 | u | REDUCCION CONCENTRICA GALVA SEGMENTADA JG DECOR AL-19 CONAIRE D=560/500 | 0.048 | 123.76 | 5.94 |
| 4MME20A007 | u | MANGUITO DE UNION GALVA SEGMENTADO JG INTRAFLEX AL-19 CONAIRE D=560 | 0.244 | 32.83 | 8.01 |
| CABD011 | u | ABRAZADERA CIERRE PALANCA UNION GALVA JG DECOR VENT CONAIRE Ø 560 | 1 | 41.42 | 41.42 |
|  |  | Total |  |  | 220.31 |

###### CCCDAL20600 Decor AL 19 D=600 mm

**CCCDAL2060015** Cond CONAIRE JG DECOR AL 19 mm circular, D=600 mm y 0,7 mm de espesor 15 pct fig, simple pared helic
Precio: 192
Fabricación y suministro de conducto CONAIRE JG DECOR AL con geometría circular de 600 mm de diámetro, fabricado en chapa de acero galvanizado acabado estrella lisa imitación acero inoxidable, de 0,7 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A008 | ml | TUBO LISO GALVA ST DECOR AL-19x1000 CONAIRE D=600 | 1 | 132.49 | 132.49 |
| 5MCO920A008 | u | CODO GALVA 90º SEGMENTADO JG DECOR AL-19 CONAIRE D=600 | 0.043 | 208.88 | 8.98 |
| 5MCO420A008 | u | CODO GALVA 45º SEGMENTADO JG DECOR AL-19 CONAIRE D=600 | 0.018 | 125.67 | 2.26 |
| 5MTS920A008 | u | TE SIMPLE GALVA 90º SEGMENTADA JG DECOR AL-19 CONAIRE D=600 | 0.009 | 206.24 | 1.86 |
| 5MRC20A028 | u | REDUCCION CONCENTRICA GALVA SEGMENTADA JG DECOR AL-19 CONAIRE D=600/560 | 0.013 | 138.01 | 1.79 |
| 4MME20A008 | u | MANGUITO DE UNION GALVA SEGMENTADO JG INTRAFLEX AL-19 CONAIRE D=600 | 0.066 | 33.92 | 2.24 |
| CABD012 | u | ABRAZADERA CIERRE PALANCA UNION GALVA JG DECOR VENT CONAIRE Ø 600 | 1 | 42.38 | 42.38 |
|  |  | Total |  |  | 192 |

**CCCDAL2060025** Cond CONAIRE JG DECOR AL 19 mm circular, D=600 mm y 0,7 mm de espesor 25 pct fig, simple pared helic
Precio: 203.58
Fabricación y suministro de conducto CONAIRE JG DECOR AL con geometría circular de 600 mm de diámetro, fabricado en chapa de acero galvanizado acabado estrella lisa imitación acero inoxidable, de 0,7 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A008 | ml | TUBO LISO GALVA ST DECOR AL-19x1000 CONAIRE D=600 | 1 | 132.49 | 132.49 |
| 5MCO920A008 | u | CODO GALVA 90º SEGMENTADO JG DECOR AL-19 CONAIRE D=600 | 0.071 | 208.88 | 14.83 |
| 5MCO420A008 | u | CODO GALVA 45º SEGMENTADO JG DECOR AL-19 CONAIRE D=600 | 0.03 | 125.67 | 3.77 |
| 5MTS920A008 | u | TE SIMPLE GALVA 90º SEGMENTADA JG DECOR AL-19 CONAIRE D=600 | 0.016 | 206.24 | 3.30 |
| 5MRC20A028 | u | REDUCCION CONCENTRICA GALVA SEGMENTADA JG DECOR AL-19 CONAIRE D=600/560 | 0.022 | 138.01 | 3.04 |
| 4MME20A008 | u | MANGUITO DE UNION GALVA SEGMENTADO JG INTRAFLEX AL-19 CONAIRE D=600 | 0.111 | 33.92 | 3.77 |
| CABD012 | u | ABRAZADERA CIERRE PALANCA UNION GALVA JG DECOR VENT CONAIRE Ø 600 | 1 | 42.38 | 42.38 |
|  |  | Total |  |  | 203.58 |

**CCCDAL2060035** Cond CONAIRE JG DECOR AL 19 mm circular, D=600 mm y 0,7 mm de espesor 35 pct fig, simple pared helic
Precio: 215.12
Fabricación y suministro de conducto CONAIRE JG DECOR AL con geometría circular de 600 mm de diámetro, fabricado en chapa de acero galvanizado acabado estrella lisa imitación acero inoxidable, de 0,7 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A008 | ml | TUBO LISO GALVA ST DECOR AL-19x1000 CONAIRE D=600 | 1 | 132.49 | 132.49 |
| 5MCO920A008 | u | CODO GALVA 90º SEGMENTADO JG DECOR AL-19 CONAIRE D=600 | 0.1 | 208.88 | 20.89 |
| 5MCO420A008 | u | CODO GALVA 45º SEGMENTADO JG DECOR AL-19 CONAIRE D=600 | 0.042 | 125.67 | 5.28 |
| 5MTS920A008 | u | TE SIMPLE GALVA 90º SEGMENTADA JG DECOR AL-19 CONAIRE D=600 | 0.022 | 206.24 | 4.54 |
| 5MRC20A028 | u | REDUCCION CONCENTRICA GALVA SEGMENTADA JG DECOR AL-19 CONAIRE D=600/560 | 0.031 | 138.01 | 4.28 |
| 4MME20A008 | u | MANGUITO DE UNION GALVA SEGMENTADO JG INTRAFLEX AL-19 CONAIRE D=600 | 0.155 | 33.92 | 5.26 |
| CABD012 | u | ABRAZADERA CIERRE PALANCA UNION GALVA JG DECOR VENT CONAIRE Ø 600 | 1 | 42.38 | 42.38 |
|  |  | Total |  |  | 215.12 |

**CCCDAL2060045** Cond CONAIRE JG DECOR AL 19 mm circular, D=600 mm y 0,7 mm de espesor 45 pct fig, simple pared helic
Precio: 226.51
Fabricación y suministro de conducto CONAIRE JG DECOR AL con geometría circular de 600 mm de diámetro, fabricado en chapa de acero galvanizado acabado estrella lisa imitación acero inoxidable, de 0,7 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A008 | ml | TUBO LISO GALVA ST DECOR AL-19x1000 CONAIRE D=600 | 1 | 132.49 | 132.49 |
| 5MCO920A008 | u | CODO GALVA 90º SEGMENTADO JG DECOR AL-19 CONAIRE D=600 | 0.129 | 208.88 | 26.95 |
| 5MCO420A008 | u | CODO GALVA 45º SEGMENTADO JG DECOR AL-19 CONAIRE D=600 | 0.054 | 125.67 | 6.79 |
| 5MTS920A008 | u | TE SIMPLE GALVA 90º SEGMENTADA JG DECOR AL-19 CONAIRE D=600 | 0.028 | 206.24 | 5.77 |
| 5MRC20A028 | u | REDUCCION CONCENTRICA GALVA SEGMENTADA JG DECOR AL-19 CONAIRE D=600/560 | 0.039 | 138.01 | 5.38 |
| 4MME20A008 | u | MANGUITO DE UNION GALVA SEGMENTADO JG INTRAFLEX AL-19 CONAIRE D=600 | 0.199 | 33.92 | 6.75 |
| CABD012 | u | ABRAZADERA CIERRE PALANCA UNION GALVA JG DECOR VENT CONAIRE Ø 600 | 1 | 42.38 | 42.38 |
|  |  | Total |  |  | 226.51 |

**CCCDAL2060055** Cond CONAIRE JG DECOR AL 19 mm circular, D=600 mm y 0,7 mm de espesor 55 pct fig, simple pared helic
Precio: 238.07
Fabricación y suministro de conducto CONAIRE JG DECOR AL con geometría circular de 600 mm de diámetro, fabricado en chapa de acero galvanizado acabado estrella lisa imitación acero inoxidable, de 0,7 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A008 | ml | TUBO LISO GALVA ST DECOR AL-19x1000 CONAIRE D=600 | 1 | 132.49 | 132.49 |
| 5MCO920A008 | u | CODO GALVA 90º SEGMENTADO JG DECOR AL-19 CONAIRE D=600 | 0.157 | 208.88 | 32.79 |
| 5MCO420A008 | u | CODO GALVA 45º SEGMENTADO JG DECOR AL-19 CONAIRE D=600 | 0.066 | 125.67 | 8.29 |
| 5MTS920A008 | u | TE SIMPLE GALVA 90º SEGMENTADA JG DECOR AL-19 CONAIRE D=600 | 0.035 | 206.24 | 7.22 |
| 5MRC20A028 | u | REDUCCION CONCENTRICA GALVA SEGMENTADA JG DECOR AL-19 CONAIRE D=600/560 | 0.048 | 138.01 | 6.62 |
| 4MME20A008 | u | MANGUITO DE UNION GALVA SEGMENTADO JG INTRAFLEX AL-19 CONAIRE D=600 | 0.244 | 33.92 | 8.28 |
| CABD012 | u | ABRAZADERA CIERRE PALANCA UNION GALVA JG DECOR VENT CONAIRE Ø 600 | 1 | 42.38 | 42.38 |
|  |  | Total |  |  | 238.07 |

###### CCCDAL20630 Decor AL 19 D=630 mm

**CCCDAL2063015** Cond CONAIRE JG DECOR AL 19 mm circular, D=630 mm y 0,7 mm de espesor 15 pct fig, simple pared helic
Precio: 207.25
Fabricación y suministro de conducto CONAIRE JG DECOR AL con geometría circular de 630 mm de diámetro, fabricado en chapa de acero galvanizado acabado estrella lisa imitación acero inoxidable, de 0,7 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A009 | ml | TUBO LISO GALVA ST DECOR AL-19x1000 CONAIRE D=630 | 1 | 143.53 | 143.53 |
| 5MCO920A009 | u | CODO GALVA 90º SEGMENTADO JG DECOR AL-19 CONAIRE D=630 | 0.043 | 226.32 | 9.73 |
| 5MCO420A009 | u | CODO GALVA 45º SEGMENTADO JG DECOR AL-19 CONAIRE D=630 | 0.018 | 136.21 | 2.45 |
| 5MTS920A009 | u | TE SIMPLE GALVA 90º SEGMENTADA JG DECOR AL-19 CONAIRE D=630 | 0.009 | 221.83 | 2.00 |
| 5MRC20A037 | u | REDUCCION CONCENTRICA GALVA SEGMENTADA JG DECOR AL-19 CONAIRE D=710/250 | 0.013 | 198.8 | 2.58 |
| 4MME20A009 | u | MANGUITO DE UNION GALVA SEGMENTADO JG INTRAFLEX AL-19 CONAIRE D=630 | 0.066 | 35.95 | 2.37 |
| CABD013 | u | ABRAZADERA CIERRE PALANCA UNION GALVA JG DECOR VENT CONAIRE Ø 630 | 1 | 44.59 | 44.59 |
|  |  | Total |  |  | 207.25 |

**CCCDAL2063025** Cond CONAIRE JG DECOR AL 19 mm circular, D=630 mm y 0,7 mm de espesor 25 pct fig, simple pared helic
Precio: 220.19
Fabricación y suministro de conducto CONAIRE JG DECOR AL con geometría circular de 630 mm de diámetro, fabricado en chapa de acero galvanizado acabado estrella lisa imitación acero inoxidable, de 0,7 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A009 | ml | TUBO LISO GALVA ST DECOR AL-19x1000 CONAIRE D=630 | 1 | 143.53 | 143.53 |
| 5MCO920A009 | u | CODO GALVA 90º SEGMENTADO JG DECOR AL-19 CONAIRE D=630 | 0.071 | 226.32 | 16.07 |
| 5MCO420A009 | u | CODO GALVA 45º SEGMENTADO JG DECOR AL-19 CONAIRE D=630 | 0.03 | 136.21 | 4.09 |
| 5MTS920A009 | u | TE SIMPLE GALVA 90º SEGMENTADA JG DECOR AL-19 CONAIRE D=630 | 0.016 | 221.83 | 3.55 |
| 5MRC20A037 | u | REDUCCION CONCENTRICA GALVA SEGMENTADA JG DECOR AL-19 CONAIRE D=710/250 | 0.022 | 198.8 | 4.37 |
| 4MME20A009 | u | MANGUITO DE UNION GALVA SEGMENTADO JG INTRAFLEX AL-19 CONAIRE D=630 | 0.111 | 35.95 | 3.99 |
| CABD013 | u | ABRAZADERA CIERRE PALANCA UNION GALVA JG DECOR VENT CONAIRE Ø 630 | 1 | 44.59 | 44.59 |
|  |  | Total |  |  | 220.19 |

**CCCDAL2063035** Cond CONAIRE JG DECOR AL 19 mm circular, D=630 mm y 0,7 mm de espesor 35 pct fig, simple pared helic
Precio: 233.08
Fabricación y suministro de conducto CONAIRE JG DECOR AL con geometría circular de 630 mm de diámetro, fabricado en chapa de acero galvanizado acabado estrella lisa imitación acero inoxidable, de 0,7 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A009 | ml | TUBO LISO GALVA ST DECOR AL-19x1000 CONAIRE D=630 | 1 | 143.53 | 143.53 |
| 5MCO920A009 | u | CODO GALVA 90º SEGMENTADO JG DECOR AL-19 CONAIRE D=630 | 0.1 | 226.32 | 22.63 |
| 5MCO420A009 | u | CODO GALVA 45º SEGMENTADO JG DECOR AL-19 CONAIRE D=630 | 0.042 | 136.21 | 5.72 |
| 5MTS920A009 | u | TE SIMPLE GALVA 90º SEGMENTADA JG DECOR AL-19 CONAIRE D=630 | 0.022 | 221.83 | 4.88 |
| 5MRC20A037 | u | REDUCCION CONCENTRICA GALVA SEGMENTADA JG DECOR AL-19 CONAIRE D=710/250 | 0.031 | 198.8 | 6.16 |
| 4MME20A009 | u | MANGUITO DE UNION GALVA SEGMENTADO JG INTRAFLEX AL-19 CONAIRE D=630 | 0.155 | 35.95 | 5.57 |
| CABD013 | u | ABRAZADERA CIERRE PALANCA UNION GALVA JG DECOR VENT CONAIRE Ø 630 | 1 | 44.59 | 44.59 |
|  |  | Total |  |  | 233.08 |

**CCCDAL2063045** Cond CONAIRE JG DECOR AL 19 mm circular, D=630 mm y 0,7 mm de espesor 45 pct fig, simple pared helic
Precio: 245.79
Fabricación y suministro de conducto CONAIRE JG DECOR AL con geometría circular de 630 mm de diámetro, fabricado en chapa de acero galvanizado acabado estrella lisa imitación acero inoxidable, de 0,7 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A009 | ml | TUBO LISO GALVA ST DECOR AL-19x1000 CONAIRE D=630 | 1 | 143.53 | 143.53 |
| 5MCO920A009 | u | CODO GALVA 90º SEGMENTADO JG DECOR AL-19 CONAIRE D=630 | 0.129 | 226.32 | 29.20 |
| 5MCO420A009 | u | CODO GALVA 45º SEGMENTADO JG DECOR AL-19 CONAIRE D=630 | 0.054 | 136.21 | 7.36 |
| 5MTS920A009 | u | TE SIMPLE GALVA 90º SEGMENTADA JG DECOR AL-19 CONAIRE D=630 | 0.028 | 221.83 | 6.21 |
| 5MRC20A037 | u | REDUCCION CONCENTRICA GALVA SEGMENTADA JG DECOR AL-19 CONAIRE D=710/250 | 0.039 | 198.8 | 7.75 |
| 4MME20A009 | u | MANGUITO DE UNION GALVA SEGMENTADO JG INTRAFLEX AL-19 CONAIRE D=630 | 0.199 | 35.95 | 7.15 |
| CABD013 | u | ABRAZADERA CIERRE PALANCA UNION GALVA JG DECOR VENT CONAIRE Ø 630 | 1 | 44.59 | 44.59 |
|  |  | Total |  |  | 245.79 |

**CCCDAL2063055** Cond CONAIRE JG DECOR AL 19 mm circular, D=630 mm y 0,7 mm de espesor 55 pct fig, simple pared helic
Precio: 258.71
Fabricación y suministro de conducto CONAIRE JG DECOR AL con geometría circular de 630 mm de diámetro, fabricado en chapa de acero galvanizado acabado estrella lisa imitación acero inoxidable, de 0,7 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A009 | ml | TUBO LISO GALVA ST DECOR AL-19x1000 CONAIRE D=630 | 1 | 143.53 | 143.53 |
| 5MCO920A009 | u | CODO GALVA 90º SEGMENTADO JG DECOR AL-19 CONAIRE D=630 | 0.157 | 226.32 | 35.53 |
| 5MCO420A009 | u | CODO GALVA 45º SEGMENTADO JG DECOR AL-19 CONAIRE D=630 | 0.066 | 136.21 | 8.99 |
| 5MTS920A009 | u | TE SIMPLE GALVA 90º SEGMENTADA JG DECOR AL-19 CONAIRE D=630 | 0.035 | 221.83 | 7.76 |
| 5MRC20A037 | u | REDUCCION CONCENTRICA GALVA SEGMENTADA JG DECOR AL-19 CONAIRE D=710/250 | 0.048 | 198.8 | 9.54 |
| 4MME20A009 | u | MANGUITO DE UNION GALVA SEGMENTADO JG INTRAFLEX AL-19 CONAIRE D=630 | 0.244 | 35.95 | 8.77 |
| CABD013 | u | ABRAZADERA CIERRE PALANCA UNION GALVA JG DECOR VENT CONAIRE Ø 630 | 1 | 44.59 | 44.59 |
|  |  | Total |  |  | 258.71 |

###### CCCDAL20710 Decor AL 19 D=710 mm

**CCCDAL2071015** Cond CONAIRE JG DECOR AL 19 mm circular, D=710 mm y 0,8 mm de espesor 15 pct fig, simple pared helic
Precio: 265.57
Fabricación y suministro de conducto CONAIRE JG DECOR AL con geometría circular de 710 mm de diámetro, fabricado en chapa de acero galvanizado acabado estrella lisa imitación acero inoxidable, de 0,8 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A010 | ml | TUBO LISO GALVA ST DECOR AL-19x1000 CONAIRE D=710 | 1 | 191.86 | 191.86 |
| 5MCO920A010 | u | CODO GALVA 90º SEGMENTADO JG DECOR AL-19 CONAIRE D=710 | 0.043 | 283.34 | 12.18 |
| 5MCO420A010 | u | CODO GALVA 45º SEGMENTADO JG DECOR AL-19 CONAIRE D=710 | 0.018 | 164.67 | 2.96 |
| 5MTS920A010 | u | TE SIMPLE GALVA 90º SEGMENTADA JG DECOR AL-19 CONAIRE D=710 | 0.009 | 276.5 | 2.49 |
| 5MRC20A045 | u | REDUCCION CONCENTRICA GALVA SEGMENTADA JG DECOR AL-19 CONAIRE D=710/630 | 0.013 | 183.75 | 2.39 |
| 4MME20A010 | u | MANGUITO DE UNION GALVA SEGMENTADO JG INTRAFLEX AL-19 CONAIRE D=710 | 0.066 | 39.93 | 2.64 |
| CABD014 | u | ABRAZADERA CIERRE PALANCA UNION GALVA JG DECOR VENT CONAIRE Ø 710 | 1 | 51.05 | 51.05 |
|  |  | Total |  |  | 265.57 |

**CCCDAL2071025** Cond CONAIRE JG DECOR AL 19 mm circular, D=710 mm y 0,8 mm de espesor 25 pct fig, simple pared helic
Precio: 280.86
Fabricación y suministro de conducto CONAIRE JG DECOR AL con geometría circular de 710 mm de diámetro, fabricado en chapa de acero galvanizado acabado estrella lisa imitación acero inoxidable, de 0,8 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A010 | ml | TUBO LISO GALVA ST DECOR AL-19x1000 CONAIRE D=710 | 1 | 191.86 | 191.86 |
| 5MCO920A010 | u | CODO GALVA 90º SEGMENTADO JG DECOR AL-19 CONAIRE D=710 | 0.071 | 283.34 | 20.12 |
| 5MCO420A010 | u | CODO GALVA 45º SEGMENTADO JG DECOR AL-19 CONAIRE D=710 | 0.03 | 164.67 | 4.94 |
| 5MTS920A010 | u | TE SIMPLE GALVA 90º SEGMENTADA JG DECOR AL-19 CONAIRE D=710 | 0.016 | 276.5 | 4.42 |
| 5MRC20A045 | u | REDUCCION CONCENTRICA GALVA SEGMENTADA JG DECOR AL-19 CONAIRE D=710/630 | 0.022 | 183.75 | 4.04 |
| 4MME20A010 | u | MANGUITO DE UNION GALVA SEGMENTADO JG INTRAFLEX AL-19 CONAIRE D=710 | 0.111 | 39.93 | 4.43 |
| CABD014 | u | ABRAZADERA CIERRE PALANCA UNION GALVA JG DECOR VENT CONAIRE Ø 710 | 1 | 51.05 | 51.05 |
|  |  | Total |  |  | 280.86 |

**CCCDAL2071035** Cond CONAIRE JG DECOR AL 19 mm circular, D=710 mm y 0,8 mm de espesor 35 pct fig, simple pared helic
Precio: 296.13
Fabricación y suministro de conducto CONAIRE JG DECOR AL con geometría circular de 710 mm de diámetro, fabricado en chapa de acero galvanizado acabado estrella lisa imitación acero inoxidable, de 0,8 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A010 | ml | TUBO LISO GALVA ST DECOR AL-19x1000 CONAIRE D=710 | 1 | 191.86 | 191.86 |
| 5MCO920A010 | u | CODO GALVA 90º SEGMENTADO JG DECOR AL-19 CONAIRE D=710 | 0.1 | 283.34 | 28.33 |
| 5MCO420A010 | u | CODO GALVA 45º SEGMENTADO JG DECOR AL-19 CONAIRE D=710 | 0.042 | 164.67 | 6.92 |
| 5MTS920A010 | u | TE SIMPLE GALVA 90º SEGMENTADA JG DECOR AL-19 CONAIRE D=710 | 0.022 | 276.5 | 6.08 |
| 5MRC20A045 | u | REDUCCION CONCENTRICA GALVA SEGMENTADA JG DECOR AL-19 CONAIRE D=710/630 | 0.031 | 183.75 | 5.70 |
| 4MME20A010 | u | MANGUITO DE UNION GALVA SEGMENTADO JG INTRAFLEX AL-19 CONAIRE D=710 | 0.155 | 39.93 | 6.19 |
| CABD014 | u | ABRAZADERA CIERRE PALANCA UNION GALVA JG DECOR VENT CONAIRE Ø 710 | 1 | 51.05 | 51.05 |
|  |  | Total |  |  | 296.13 |

**CCCDAL2071045** Cond CONAIRE JG DECOR AL 19 mm circular, D=710 mm y 0,8 mm de espesor 45 pct fig, simple pared helic
Precio: 311.21
Fabricación y suministro de conducto CONAIRE JG DECOR AL con geometría circular de 710 mm de diámetro, fabricado en chapa de acero galvanizado acabado estrella lisa imitación acero inoxidable, de 0,8 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A010 | ml | TUBO LISO GALVA ST DECOR AL-19x1000 CONAIRE D=710 | 1 | 191.86 | 191.86 |
| 5MCO920A010 | u | CODO GALVA 90º SEGMENTADO JG DECOR AL-19 CONAIRE D=710 | 0.129 | 283.34 | 36.55 |
| 5MCO420A010 | u | CODO GALVA 45º SEGMENTADO JG DECOR AL-19 CONAIRE D=710 | 0.054 | 164.67 | 8.89 |
| 5MTS920A010 | u | TE SIMPLE GALVA 90º SEGMENTADA JG DECOR AL-19 CONAIRE D=710 | 0.028 | 276.5 | 7.74 |
| 5MRC20A045 | u | REDUCCION CONCENTRICA GALVA SEGMENTADA JG DECOR AL-19 CONAIRE D=710/630 | 0.039 | 183.75 | 7.17 |
| 4MME20A010 | u | MANGUITO DE UNION GALVA SEGMENTADO JG INTRAFLEX AL-19 CONAIRE D=710 | 0.199 | 39.93 | 7.95 |
| CABD014 | u | ABRAZADERA CIERRE PALANCA UNION GALVA JG DECOR VENT CONAIRE Ø 710 | 1 | 51.05 | 51.05 |
|  |  | Total |  |  | 311.21 |

**CCCDAL2071055** Cond CONAIRE JG DECOR AL 19 mm circular, D=710 mm y 0,8 mm de espesor 55 pct fig, simple pared helic
Precio: 326.5
Fabricación y suministro de conducto CONAIRE JG DECOR AL con geometría circular de 710 mm de diámetro, fabricado en chapa de acero galvanizado acabado estrella lisa imitación acero inoxidable, de 0,8 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A010 | ml | TUBO LISO GALVA ST DECOR AL-19x1000 CONAIRE D=710 | 1 | 191.86 | 191.86 |
| 5MCO920A010 | u | CODO GALVA 90º SEGMENTADO JG DECOR AL-19 CONAIRE D=710 | 0.157 | 283.34 | 44.48 |
| 5MCO420A010 | u | CODO GALVA 45º SEGMENTADO JG DECOR AL-19 CONAIRE D=710 | 0.066 | 164.67 | 10.87 |
| 5MTS920A010 | u | TE SIMPLE GALVA 90º SEGMENTADA JG DECOR AL-19 CONAIRE D=710 | 0.035 | 276.5 | 9.68 |
| 5MRC20A045 | u | REDUCCION CONCENTRICA GALVA SEGMENTADA JG DECOR AL-19 CONAIRE D=710/630 | 0.048 | 183.75 | 8.82 |
| 4MME20A010 | u | MANGUITO DE UNION GALVA SEGMENTADO JG INTRAFLEX AL-19 CONAIRE D=710 | 0.244 | 39.93 | 9.74 |
| CABD014 | u | ABRAZADERA CIERRE PALANCA UNION GALVA JG DECOR VENT CONAIRE Ø 710 | 1 | 51.05 | 51.05 |
|  |  | Total |  |  | 326.5 |

###### CCCDAL20800 Decor AL 19 D=800 mm

**CCCDAL2080015** Cond CONAIRE JG DECOR AL 19 mm circular, D=800 mm y 0,8 mm de espesor 15 pct fig, simple pared helic
Precio: 303.66
Fabricación y suministro de conducto CONAIRE JG DECOR AL con geometría circular de 800 mm de diámetro, fabricado en chapa de acero galvanizado acabado estrella lisa imitación acero inoxidable, de 0,8 mm de espesor según UNE 1506, pared simple, calidad DX51+Z 250/275 ,incorpora en su cara interior un aislamiento termico y acustico de espuma elastomera de celula cerrada de 19mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1020A011 | ml | TUBO LISO GALVA ST DECOR AL-19x1000 CONAIRE D=800 | 1 | 214.72 | 214.72 |
| 5MCO920A011 | u | CODO GALVA 90º SEGMENTADO JG DECOR AL-19 CONAIRE D=800 | 0.043 | 387.48 | 16.66 |
| 5MCO420A011 | u | CODO GALVA 45º SEGMENTADO JG DECOR AL-19 CONAIRE D=800 | 0.018 | 217.76 | 3.92 |
| 5MTS920A011 | u | TE SIMPLE GALVA 90º SEGMENTADA JG DECOR AL-19 CONAIRE D=800 | 0.009 | 353.52 | 3.18 |
| 5MRC20A054 | u | REDUCCION CONCENTRICA GALVA SEGMENTADA JG DECOR AL-19 CONAIRE D=800/710 | 0.013 | 221.07 | 2.87 |
| 4MME20A011 | u | MANGUITO DE UNION GALVA SEGMENTADO JG INTRAFLEX AL-19 CONAIRE D=800 | 0.066 | 43.62 | 2.88 |
| CABD015 | u | ABRAZADERA CIERRE PALANCA UNION GALVA JG DECOR VENT CONAIRE Ø 800 | 1 | 59.43 | 59.43 |
|  |  | Total |  |  | 303.66 |

**CCCDAL2080025** Cond CONAIRE JG DECOR AL 19 mm circular, D=800 mm y 0,8 mm de espesor 25 pct fig, simple pared helic
Precio: 323.55
Fabricación y suministro de conducto CONAIRE JG DECOR AL con geometría circular de 800 mm de diámetro, fabricado en chapa de acero galvanizado acabado estrella lisa imitación acero inoxidable, de 0,8 mm de espesor según UNE 1506, pared simple, calidad DX51+Z 250/275 ,incorpora en su cara interior un aislamiento termico y acustico de espuma elastomera de celula cerrada de 19mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1020A011 | ml | TUBO LISO GALVA ST DECOR AL-19x1000 CONAIRE D=800 | 1 | 214.72 | 214.72 |
| 5MCO920A011 | u | CODO GALVA 90º SEGMENTADO JG DECOR AL-19 CONAIRE D=800 | 0.071 | 387.48 | 27.51 |
| 5MCO420A011 | u | CODO GALVA 45º SEGMENTADO JG DECOR AL-19 CONAIRE D=800 | 0.03 | 217.76 | 6.53 |
| 5MTS920A011 | u | TE SIMPLE GALVA 90º SEGMENTADA JG DECOR AL-19 CONAIRE D=800 | 0.016 | 353.52 | 5.66 |
| 5MRC20A054 | u | REDUCCION CONCENTRICA GALVA SEGMENTADA JG DECOR AL-19 CONAIRE D=800/710 | 0.022 | 221.07 | 4.86 |
| 4MME20A011 | u | MANGUITO DE UNION GALVA SEGMENTADO JG INTRAFLEX AL-19 CONAIRE D=800 | 0.111 | 43.62 | 4.84 |
| CABD015 | u | ABRAZADERA CIERRE PALANCA UNION GALVA JG DECOR VENT CONAIRE Ø 800 | 1 | 59.43 | 59.43 |
|  |  | Total |  |  | 323.55 |

**CCCDAL2080035** Cond CONAIRE JG DECOR AL 19 mm circular, D=800 mm y 0,8 mm de espesor 35 pct fig, simple pared helic
Precio: 343.44
Fabricación y suministro de conducto CONAIRE JG DECOR AL con geometría circular de 800 mm de diámetro, fabricado en chapa de acero galvanizado acabado estrella lisa imitación acero inoxidable, de 0,8 mm de espesor según UNE 1506, pared simple, calidad DX51+Z 250/275 ,incorpora en su cara interior un aislamiento termico y acustico de espuma elastomera de celula cerrada de 19mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1020A011 | ml | TUBO LISO GALVA ST DECOR AL-19x1000 CONAIRE D=800 | 1 | 214.72 | 214.72 |
| 5MCO920A011 | u | CODO GALVA 90º SEGMENTADO JG DECOR AL-19 CONAIRE D=800 | 0.1 | 387.48 | 38.75 |
| 5MCO420A011 | u | CODO GALVA 45º SEGMENTADO JG DECOR AL-19 CONAIRE D=800 | 0.042 | 217.76 | 9.15 |
| 5MTS920A011 | u | TE SIMPLE GALVA 90º SEGMENTADA JG DECOR AL-19 CONAIRE D=800 | 0.022 | 353.52 | 7.78 |
| 5MRC20A054 | u | REDUCCION CONCENTRICA GALVA SEGMENTADA JG DECOR AL-19 CONAIRE D=800/710 | 0.031 | 221.07 | 6.85 |
| 4MME20A011 | u | MANGUITO DE UNION GALVA SEGMENTADO JG INTRAFLEX AL-19 CONAIRE D=800 | 0.155 | 43.62 | 6.76 |
| CABD015 | u | ABRAZADERA CIERRE PALANCA UNION GALVA JG DECOR VENT CONAIRE Ø 800 | 1 | 59.43 | 59.43 |
|  |  | Total |  |  | 343.44 |

**CCCDAL2080045** Cond CONAIRE JG DECOR AL 19 mm circular, D=800 mm y 0,8 mm de espesor 45 pct fig, simple pared helic
Precio: 363.09
Fabricación y suministro de conducto CONAIRE JG DECOR AL con geometría circular de 800 mm de diámetro, fabricado en chapa de acero galvanizado acabado estrella lisa imitación acero inoxidable, de 0,8 mm de espesor según UNE 1506, pared simple, calidad DX51+Z 250/275 ,incorpora en su cara interior un aislamiento termico y acustico de espuma elastomera de celula cerrada de 19mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1020A011 | ml | TUBO LISO GALVA ST DECOR AL-19x1000 CONAIRE D=800 | 1 | 214.72 | 214.72 |
| 5MCO920A011 | u | CODO GALVA 90º SEGMENTADO JG DECOR AL-19 CONAIRE D=800 | 0.129 | 387.48 | 49.98 |
| 5MCO420A011 | u | CODO GALVA 45º SEGMENTADO JG DECOR AL-19 CONAIRE D=800 | 0.054 | 217.76 | 11.76 |
| 5MTS920A011 | u | TE SIMPLE GALVA 90º SEGMENTADA JG DECOR AL-19 CONAIRE D=800 | 0.028 | 353.52 | 9.90 |
| 5MRC20A054 | u | REDUCCION CONCENTRICA GALVA SEGMENTADA JG DECOR AL-19 CONAIRE D=800/710 | 0.039 | 221.07 | 8.62 |
| 4MME20A011 | u | MANGUITO DE UNION GALVA SEGMENTADO JG INTRAFLEX AL-19 CONAIRE D=800 | 0.199 | 43.62 | 8.68 |
| CABD015 | u | ABRAZADERA CIERRE PALANCA UNION GALVA JG DECOR VENT CONAIRE Ø 800 | 1 | 59.43 | 59.43 |
|  |  | Total |  |  | 363.09 |

**CCCDAL2080055** Cond CONAIRE JG DECOR AL 19 mm circular, D=800 mm y 0,8 mm de espesor 55 pct fig, simple pared helic
Precio: 382.97
Fabricación y suministro de conducto CONAIRE JG DECOR AL con geometría circular de 800 mm de diámetro, fabricado en chapa de acero galvanizado acabado estrella lisa imitación acero inoxidable, de 0,8 mm de espesor según UNE 1506, pared simple, calidad DX51+Z 250/275 ,incorpora en su cara interior un aislamiento termico y acustico de espuma elastomera de celula cerrada de 19mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1020A011 | ml | TUBO LISO GALVA ST DECOR AL-19x1000 CONAIRE D=800 | 1 | 214.72 | 214.72 |
| 5MCO920A011 | u | CODO GALVA 90º SEGMENTADO JG DECOR AL-19 CONAIRE D=800 | 0.157 | 387.48 | 60.83 |
| 5MCO420A011 | u | CODO GALVA 45º SEGMENTADO JG DECOR AL-19 CONAIRE D=800 | 0.066 | 217.76 | 14.37 |
| 5MTS920A011 | u | TE SIMPLE GALVA 90º SEGMENTADA JG DECOR AL-19 CONAIRE D=800 | 0.035 | 353.52 | 12.37 |
| 5MRC20A054 | u | REDUCCION CONCENTRICA GALVA SEGMENTADA JG DECOR AL-19 CONAIRE D=800/710 | 0.048 | 221.07 | 10.61 |
| 4MME20A011 | u | MANGUITO DE UNION GALVA SEGMENTADO JG INTRAFLEX AL-19 CONAIRE D=800 | 0.244 | 43.62 | 10.64 |
| CABD015 | u | ABRAZADERA CIERRE PALANCA UNION GALVA JG DECOR VENT CONAIRE Ø 800 | 1 | 59.43 | 59.43 |
|  |  | Total |  |  | 382.97 |

###### 040103020404 Espesor 25 mm

###### CCCDAL25250 Decor AL 25 D=250 mm

**CCCDAL2525015** Cond CONAIRE JG DECOR AL 25 mm circular, D=250 mm y 0,5 mm de espesor 15 pct fig, simple pared helic
Precio: 91.83
Fabricación y suministro de conducto CONAIRE JG DECOR AL con geometría circular de 250 mm de diámetro, fabricado en chapa de acero galvanizado acabado estrella lisa imitación acero inoxidable, de 0,5 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A001 | ml | TUBO LISO GALVA ST DECOR AL-25x1000 CONAIRE D=250 | 1 | 60.11 | 60.11 |
| 5MCO925A001 | u | CODO GALVA 90º SEGMENTADO JG DECOR AL-25 CONAIRE D=250 | 0.043 | 60.08 | 2.58 |
| 5MCO425A001 | u | CODO GALVA 45º SEGMENTADO JG DECOR AL-25 CONAIRE D=250 | 0.018 | 37.48 | 0.67 |
| 5MTS925A001 | u | TE SIMPLE GALVA 90º SEGMENTADA JG DECOR AL-25 CONAIRE D=250 | 0.009 | 66.97 | 0.60 |
| 5MRC25A001 | u | REDUCCION CONCENTRICA GALVA SEGMENTADA JG DECOR AL-25 CONAIRE D=300/250 | 0.013 | 54.2 | 0.70 |
| 4MME25A001 | u | MANGUITO DE UNION GALVA SEGMENTADO JG INTRAFLEX AL-25 CONAIRE D=250 | 0.066 | 15.93 | 1.05 |
| CABD005 | u | ABRAZADERA CIERRE PALANCA UNION GALVA JG DECOR VENT CONAIRE Ø 250 | 1 | 26.12 | 26.12 |
|  |  | Total |  |  | 91.83 |

**CCCDAL2525025** Cond CONAIRE JG DECOR AL 25 mm circular, D=250 mm y 0,5 mm de espesor 25 pct fig, simple pared helic
Precio: 95.65
Fabricación y suministro de conducto CONAIRE JG DECOR AL con geometría circular de 250 mm de diámetro, fabricado en chapa de acero galvanizado acabado estrella lisa imitación acero inoxidable, de 0,5 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A001 | ml | TUBO LISO GALVA ST DECOR AL-25x1000 CONAIRE D=250 | 1 | 60.11 | 60.11 |
| 5MCO925A001 | u | CODO GALVA 90º SEGMENTADO JG DECOR AL-25 CONAIRE D=250 | 0.071 | 60.08 | 4.27 |
| 5MCO425A001 | u | CODO GALVA 45º SEGMENTADO JG DECOR AL-25 CONAIRE D=250 | 0.03 | 37.48 | 1.12 |
| 5MTS925A001 | u | TE SIMPLE GALVA 90º SEGMENTADA JG DECOR AL-25 CONAIRE D=250 | 0.016 | 66.97 | 1.07 |
| 5MRC25A001 | u | REDUCCION CONCENTRICA GALVA SEGMENTADA JG DECOR AL-25 CONAIRE D=300/250 | 0.022 | 54.2 | 1.19 |
| 4MME25A001 | u | MANGUITO DE UNION GALVA SEGMENTADO JG INTRAFLEX AL-25 CONAIRE D=250 | 0.111 | 15.93 | 1.77 |
| CABD005 | u | ABRAZADERA CIERRE PALANCA UNION GALVA JG DECOR VENT CONAIRE Ø 250 | 1 | 26.12 | 26.12 |
|  |  | Total |  |  | 95.65 |

**CCCDAL2525035** Cond CONAIRE JG DECOR AL 25 mm circular, D=250 mm y 0,5 mm de espesor 35 pct fig, simple pared helic
Precio: 99.43
Fabricación y suministro de conducto CONAIRE JG DECOR AL con geometría circular de 250 mm de diámetro, fabricado en chapa de acero galvanizado acabado estrella lisa imitación acero inoxidable, de 0,5 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A001 | ml | TUBO LISO GALVA ST DECOR AL-25x1000 CONAIRE D=250 | 1 | 60.11 | 60.11 |
| 5MCO925A001 | u | CODO GALVA 90º SEGMENTADO JG DECOR AL-25 CONAIRE D=250 | 0.1 | 60.08 | 6.01 |
| 5MCO425A001 | u | CODO GALVA 45º SEGMENTADO JG DECOR AL-25 CONAIRE D=250 | 0.042 | 37.48 | 1.57 |
| 5MTS925A001 | u | TE SIMPLE GALVA 90º SEGMENTADA JG DECOR AL-25 CONAIRE D=250 | 0.022 | 66.97 | 1.47 |
| 5MRC25A001 | u | REDUCCION CONCENTRICA GALVA SEGMENTADA JG DECOR AL-25 CONAIRE D=300/250 | 0.031 | 54.2 | 1.68 |
| 4MME25A001 | u | MANGUITO DE UNION GALVA SEGMENTADO JG INTRAFLEX AL-25 CONAIRE D=250 | 0.155 | 15.93 | 2.47 |
| CABD005 | u | ABRAZADERA CIERRE PALANCA UNION GALVA JG DECOR VENT CONAIRE Ø 250 | 1 | 26.12 | 26.12 |
|  |  | Total |  |  | 99.43 |

**CCCDAL2525045** Cond CONAIRE JG DECOR AL 25 mm circular, D=250 mm y 0,5 mm de espesor 45 pct fig, simple pared helic
Precio: 103.16
Fabricación y suministro de conducto CONAIRE JG DECOR AL con geometría circular de 250 mm de diámetro, fabricado en chapa de acero galvanizado acabado estrella lisa imitación acero inoxidable, de 0,5 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A001 | ml | TUBO LISO GALVA ST DECOR AL-25x1000 CONAIRE D=250 | 1 | 60.11 | 60.11 |
| 5MCO925A001 | u | CODO GALVA 90º SEGMENTADO JG DECOR AL-25 CONAIRE D=250 | 0.129 | 60.08 | 7.75 |
| 5MCO425A001 | u | CODO GALVA 45º SEGMENTADO JG DECOR AL-25 CONAIRE D=250 | 0.054 | 37.48 | 2.02 |
| 5MTS925A001 | u | TE SIMPLE GALVA 90º SEGMENTADA JG DECOR AL-25 CONAIRE D=250 | 0.028 | 66.97 | 1.88 |
| 5MRC25A001 | u | REDUCCION CONCENTRICA GALVA SEGMENTADA JG DECOR AL-25 CONAIRE D=300/250 | 0.039 | 54.2 | 2.11 |
| 4MME25A001 | u | MANGUITO DE UNION GALVA SEGMENTADO JG INTRAFLEX AL-25 CONAIRE D=250 | 0.199 | 15.93 | 3.17 |
| CABD005 | u | ABRAZADERA CIERRE PALANCA UNION GALVA JG DECOR VENT CONAIRE Ø 250 | 1 | 26.12 | 26.12 |
|  |  | Total |  |  | 103.16 |

**CCCDAL2525055** Cond CONAIRE JG DECOR AL 25 mm circular, D=250 mm y 0,5 mm de espesor 55 pct fig, simple pared helic
Precio: 106.96
Fabricación y suministro de conducto CONAIRE JG DECOR AL con geometría circular de 250 mm de diámetro, fabricado en chapa de acero galvanizado acabado estrella lisa imitación acero inoxidable, de 0,5 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A001 | ml | TUBO LISO GALVA ST DECOR AL-25x1000 CONAIRE D=250 | 1 | 60.11 | 60.11 |
| 5MCO925A001 | u | CODO GALVA 90º SEGMENTADO JG DECOR AL-25 CONAIRE D=250 | 0.157 | 60.08 | 9.43 |
| 5MCO425A001 | u | CODO GALVA 45º SEGMENTADO JG DECOR AL-25 CONAIRE D=250 | 0.066 | 37.48 | 2.47 |
| 5MTS925A001 | u | TE SIMPLE GALVA 90º SEGMENTADA JG DECOR AL-25 CONAIRE D=250 | 0.035 | 66.97 | 2.34 |
| 5MRC25A001 | u | REDUCCION CONCENTRICA GALVA SEGMENTADA JG DECOR AL-25 CONAIRE D=300/250 | 0.048 | 54.2 | 2.60 |
| 4MME25A001 | u | MANGUITO DE UNION GALVA SEGMENTADO JG INTRAFLEX AL-25 CONAIRE D=250 | 0.244 | 15.93 | 3.89 |
| CABD005 | u | ABRAZADERA CIERRE PALANCA UNION GALVA JG DECOR VENT CONAIRE Ø 250 | 1 | 26.12 | 26.12 |
|  |  | Total |  |  | 106.96 |

###### CCCDAL25300 Decor AL 25 D=300 mm

**CCCDAL2530015** Cond CONAIRE JG DECOR AL 25 mm circular, D=300 mm y 0,5 mm de espesor 15 pct fig, simple pared helic
Precio: 105.55
Fabricación y suministro de conducto CONAIRE JG DECOR AL con geometría circular de 300 mm de diámetro, fabricado en chapa de acero galvanizado acabado estrella lisa imitación acero inoxidable, de 0,5 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A002 | ml | TUBO LISO GALVA ST DECOR AL-25x1000 CONAIRE D=300 | 1 | 72.57 | 72.57 |
| 5MCO925A002 | u | CODO GALVA 90º SEGMENTADO JG DECOR AL-25 CONAIRE D=300 | 0.043 | 67.71 | 2.91 |
| 5MCO425A002 | u | CODO GALVA 45º SEGMENTADO JG DECOR AL-25 CONAIRE D=300 | 0.018 | 41.19 | 0.74 |
| 5MTS925A002 | u | TE SIMPLE GALVA 90º SEGMENTADA JG DECOR AL-25 CONAIRE D=300 | 0.009 | 69.86 | 0.63 |
| 5MRC25A001 | u | REDUCCION CONCENTRICA GALVA SEGMENTADA JG DECOR AL-25 CONAIRE D=300/250 | 0.013 | 54.2 | 0.70 |
| 4MME25A002 | u | MANGUITO DE UNION GALVA SEGMENTADO JG INTRAFLEX AL-25 CONAIRE D=300 | 0.066 | 19.9 | 1.31 |
| CABD006 | u | ABRAZADERA CIERRE PALANCA UNION GALVA JG DECOR VENT CONAIRE Ø 300 | 1 | 26.69 | 26.69 |
|  |  | Total |  |  | 105.55 |

**CCCDAL2530025** Cond CONAIRE JG DECOR AL 25 mm circular, D=300 mm y 0,5 mm de espesor 25 pct fig, simple pared helic
Precio: 109.83
Fabricación y suministro de conducto CONAIRE JG DECOR AL con geometría circular de 300 mm de diámetro, fabricado en chapa de acero galvanizado acabado estrella lisa imitación acero inoxidable, de 0,5 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A002 | ml | TUBO LISO GALVA ST DECOR AL-25x1000 CONAIRE D=300 | 1 | 72.57 | 72.57 |
| 5MCO925A002 | u | CODO GALVA 90º SEGMENTADO JG DECOR AL-25 CONAIRE D=300 | 0.071 | 67.71 | 4.81 |
| 5MCO425A002 | u | CODO GALVA 45º SEGMENTADO JG DECOR AL-25 CONAIRE D=300 | 0.03 | 41.19 | 1.24 |
| 5MTS925A002 | u | TE SIMPLE GALVA 90º SEGMENTADA JG DECOR AL-25 CONAIRE D=300 | 0.016 | 69.86 | 1.12 |
| 5MRC25A001 | u | REDUCCION CONCENTRICA GALVA SEGMENTADA JG DECOR AL-25 CONAIRE D=300/250 | 0.022 | 54.2 | 1.19 |
| 4MME25A002 | u | MANGUITO DE UNION GALVA SEGMENTADO JG INTRAFLEX AL-25 CONAIRE D=300 | 0.111 | 19.9 | 2.21 |
| CABD006 | u | ABRAZADERA CIERRE PALANCA UNION GALVA JG DECOR VENT CONAIRE Ø 300 | 1 | 26.69 | 26.69 |
|  |  | Total |  |  | 109.83 |

**CCCDAL2530035** Cond CONAIRE JG DECOR AL 25 mm circular, D=300 mm y 0,5 mm de espesor 35 pct fig, simple pared helic
Precio: 114.06
Fabricación y suministro de conducto CONAIRE JG DECOR AL con geometría circular de 300 mm de diámetro, fabricado en chapa de acero galvanizado acabado estrella lisa imitación acero inoxidable, de 0,5 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A002 | ml | TUBO LISO GALVA ST DECOR AL-25x1000 CONAIRE D=300 | 1 | 72.57 | 72.57 |
| 5MCO925A002 | u | CODO GALVA 90º SEGMENTADO JG DECOR AL-25 CONAIRE D=300 | 0.1 | 67.71 | 6.77 |
| 5MCO425A002 | u | CODO GALVA 45º SEGMENTADO JG DECOR AL-25 CONAIRE D=300 | 0.042 | 41.19 | 1.73 |
| 5MTS925A002 | u | TE SIMPLE GALVA 90º SEGMENTADA JG DECOR AL-25 CONAIRE D=300 | 0.022 | 69.86 | 1.54 |
| 5MRC25A001 | u | REDUCCION CONCENTRICA GALVA SEGMENTADA JG DECOR AL-25 CONAIRE D=300/250 | 0.031 | 54.2 | 1.68 |
| 4MME25A002 | u | MANGUITO DE UNION GALVA SEGMENTADO JG INTRAFLEX AL-25 CONAIRE D=300 | 0.155 | 19.9 | 3.08 |
| CABD006 | u | ABRAZADERA CIERRE PALANCA UNION GALVA JG DECOR VENT CONAIRE Ø 300 | 1 | 26.69 | 26.69 |
|  |  | Total |  |  | 114.06 |

**CCCDAL2530045** Cond CONAIRE JG DECOR AL 25 mm circular, D=300 mm y 0,5 mm de espesor 45 pct fig, simple pared helic
Precio: 118.24
Fabricación y suministro de conducto CONAIRE JG DECOR AL con geometría circular de 300 mm de diámetro, fabricado en chapa de acero galvanizado acabado estrella lisa imitación acero inoxidable, de 0,5 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A002 | ml | TUBO LISO GALVA ST DECOR AL-25x1000 CONAIRE D=300 | 1 | 72.57 | 72.57 |
| 5MCO925A002 | u | CODO GALVA 90º SEGMENTADO JG DECOR AL-25 CONAIRE D=300 | 0.129 | 67.71 | 8.73 |
| 5MCO425A002 | u | CODO GALVA 45º SEGMENTADO JG DECOR AL-25 CONAIRE D=300 | 0.054 | 41.19 | 2.22 |
| 5MTS925A002 | u | TE SIMPLE GALVA 90º SEGMENTADA JG DECOR AL-25 CONAIRE D=300 | 0.028 | 69.86 | 1.96 |
| 5MRC25A001 | u | REDUCCION CONCENTRICA GALVA SEGMENTADA JG DECOR AL-25 CONAIRE D=300/250 | 0.039 | 54.2 | 2.11 |
| 4MME25A002 | u | MANGUITO DE UNION GALVA SEGMENTADO JG INTRAFLEX AL-25 CONAIRE D=300 | 0.199 | 19.9 | 3.96 |
| CABD006 | u | ABRAZADERA CIERRE PALANCA UNION GALVA JG DECOR VENT CONAIRE Ø 300 | 1 | 26.69 | 26.69 |
|  |  | Total |  |  | 118.24 |

**CCCDAL2530055** Cond CONAIRE JG DECOR AL 25 mm circular, D=300 mm y 0,5 mm de espesor 55 pct fig, simple pared helic
Precio: 122.52
Fabricación y suministro de conducto CONAIRE JG DECOR AL con geometría circular de 300 mm de diámetro, fabricado en chapa de acero galvanizado acabado estrella lisa imitación acero inoxidable, de 0,5 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A002 | ml | TUBO LISO GALVA ST DECOR AL-25x1000 CONAIRE D=300 | 1 | 72.57 | 72.57 |
| 5MCO925A002 | u | CODO GALVA 90º SEGMENTADO JG DECOR AL-25 CONAIRE D=300 | 0.157 | 67.71 | 10.63 |
| 5MCO425A002 | u | CODO GALVA 45º SEGMENTADO JG DECOR AL-25 CONAIRE D=300 | 0.066 | 41.19 | 2.72 |
| 5MTS925A002 | u | TE SIMPLE GALVA 90º SEGMENTADA JG DECOR AL-25 CONAIRE D=300 | 0.035 | 69.86 | 2.45 |
| 5MRC25A001 | u | REDUCCION CONCENTRICA GALVA SEGMENTADA JG DECOR AL-25 CONAIRE D=300/250 | 0.048 | 54.2 | 2.60 |
| 4MME25A002 | u | MANGUITO DE UNION GALVA SEGMENTADO JG INTRAFLEX AL-25 CONAIRE D=300 | 0.244 | 19.9 | 4.86 |
| CABD006 | u | ABRAZADERA CIERRE PALANCA UNION GALVA JG DECOR VENT CONAIRE Ø 300 | 1 | 26.69 | 26.69 |
|  |  | Total |  |  | 122.52 |

###### CCCDAL25355 Decor AL 25 D=355 mm

**CCCDAL2535515** Cond CONAIRE JG DECOR AL 25 mm circular, D=355 mm y 0,6 mm de espesor 15 pct fig, simple pared helic
Precio: 122.01
Fabricación y suministro de conducto CONAIRE JG DECOR AL con geometría circular de 355 mm de diámetro, fabricado en chapa de acero galvanizado acabado estrella lisa imitación acero inoxidable, de 0,6 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A003 | ml | TUBO LISO GALVA ST DECOR AL-25x1000 CONAIRE D=355 | 1 | 83.39 | 83.39 |
| 5MCO925A003 | u | CODO GALVA 90º SEGMENTADO JG DECOR AL-25 CONAIRE D=355 | 0.043 | 95.98 | 4.13 |
| 5MCO425A003 | u | CODO GALVA 45º SEGMENTADO JG DECOR AL-25 CONAIRE D=355 | 0.018 | 56.34 | 1.01 |
| 5MTS925A003 | u | TE SIMPLE GALVA 90º SEGMENTADA JG DECOR AL-25 CONAIRE D=355 | 0.009 | 98.14 | 0.88 |
| 5MRC25A003 | u | REDUCCION CONCENTRICA GALVA SEGMENTADA JG DECOR AL-25 CONAIRE D=355/300 | 0.013 | 62.12 | 0.81 |
| 4MME25A003 | u | MANGUITO DE UNION GALVA SEGMENTADO JG INTRAFLEX AL-25 CONAIRE D=355 | 0.066 | 22.3 | 1.47 |
| CABD007 | u | ABRAZADERA CIERRE PALANCA UNION GALVA JG DECOR VENT CONAIRE Ø 355 | 1 | 30.32 | 30.32 |
|  |  | Total |  |  | 122.01 |

**CCCDAL2535525** Cond CONAIRE JG DECOR AL 25 mm circular, D=355 mm y 0,6 mm de espesor 25 pct fig, simple pared helic
Precio: 127.63
Fabricación y suministro de conducto CONAIRE JG DECOR AL con geometría circular de 355 mm de diámetro, fabricado en chapa de acero galvanizado acabado estrella lisa imitación acero inoxidable, de 0,6 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A003 | ml | TUBO LISO GALVA ST DECOR AL-25x1000 CONAIRE D=355 | 1 | 83.39 | 83.39 |
| 5MCO925A003 | u | CODO GALVA 90º SEGMENTADO JG DECOR AL-25 CONAIRE D=355 | 0.071 | 95.98 | 6.81 |
| 5MCO425A003 | u | CODO GALVA 45º SEGMENTADO JG DECOR AL-25 CONAIRE D=355 | 0.03 | 56.34 | 1.69 |
| 5MTS925A003 | u | TE SIMPLE GALVA 90º SEGMENTADA JG DECOR AL-25 CONAIRE D=355 | 0.016 | 98.14 | 1.57 |
| 5MRC25A003 | u | REDUCCION CONCENTRICA GALVA SEGMENTADA JG DECOR AL-25 CONAIRE D=355/300 | 0.022 | 62.12 | 1.37 |
| 4MME25A003 | u | MANGUITO DE UNION GALVA SEGMENTADO JG INTRAFLEX AL-25 CONAIRE D=355 | 0.111 | 22.3 | 2.48 |
| CABD007 | u | ABRAZADERA CIERRE PALANCA UNION GALVA JG DECOR VENT CONAIRE Ø 355 | 1 | 30.32 | 30.32 |
|  |  | Total |  |  | 127.63 |

**CCCDAL2535535** Cond CONAIRE JG DECOR AL 25 mm circular, D=355 mm y 0,6 mm de espesor 35 pct fig, simple pared helic
Precio: 133.23
Fabricación y suministro de conducto CONAIRE JG DECOR AL con geometría circular de 355 mm de diámetro, fabricado en chapa de acero galvanizado acabado estrella lisa imitación acero inoxidable, de 0,6 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A003 | ml | TUBO LISO GALVA ST DECOR AL-25x1000 CONAIRE D=355 | 1 | 83.39 | 83.39 |
| 5MCO925A003 | u | CODO GALVA 90º SEGMENTADO JG DECOR AL-25 CONAIRE D=355 | 0.1 | 95.98 | 9.60 |
| 5MCO425A003 | u | CODO GALVA 45º SEGMENTADO JG DECOR AL-25 CONAIRE D=355 | 0.042 | 56.34 | 2.37 |
| 5MTS925A003 | u | TE SIMPLE GALVA 90º SEGMENTADA JG DECOR AL-25 CONAIRE D=355 | 0.022 | 98.14 | 2.16 |
| 5MRC25A003 | u | REDUCCION CONCENTRICA GALVA SEGMENTADA JG DECOR AL-25 CONAIRE D=355/300 | 0.031 | 62.12 | 1.93 |
| 4MME25A003 | u | MANGUITO DE UNION GALVA SEGMENTADO JG INTRAFLEX AL-25 CONAIRE D=355 | 0.155 | 22.3 | 3.46 |
| CABD007 | u | ABRAZADERA CIERRE PALANCA UNION GALVA JG DECOR VENT CONAIRE Ø 355 | 1 | 30.32 | 30.32 |
|  |  | Total |  |  | 133.23 |

**CCCDAL2535545** Cond CONAIRE JG DECOR AL 25 mm circular, D=355 mm y 0,6 mm de espesor 45 pct fig, simple pared helic
Precio: 138.74
Fabricación y suministro de conducto CONAIRE JG DECOR AL con geometría circular de 355 mm de diámetro, fabricado en chapa de acero galvanizado acabado estrella lisa imitación acero inoxidable, de 0,6 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A003 | ml | TUBO LISO GALVA ST DECOR AL-25x1000 CONAIRE D=355 | 1 | 83.39 | 83.39 |
| 5MCO925A003 | u | CODO GALVA 90º SEGMENTADO JG DECOR AL-25 CONAIRE D=355 | 0.129 | 95.98 | 12.38 |
| 5MCO425A003 | u | CODO GALVA 45º SEGMENTADO JG DECOR AL-25 CONAIRE D=355 | 0.054 | 56.34 | 3.04 |
| 5MTS925A003 | u | TE SIMPLE GALVA 90º SEGMENTADA JG DECOR AL-25 CONAIRE D=355 | 0.028 | 98.14 | 2.75 |
| 5MRC25A003 | u | REDUCCION CONCENTRICA GALVA SEGMENTADA JG DECOR AL-25 CONAIRE D=355/300 | 0.039 | 62.12 | 2.42 |
| 4MME25A003 | u | MANGUITO DE UNION GALVA SEGMENTADO JG INTRAFLEX AL-25 CONAIRE D=355 | 0.199 | 22.3 | 4.44 |
| CABD007 | u | ABRAZADERA CIERRE PALANCA UNION GALVA JG DECOR VENT CONAIRE Ø 355 | 1 | 30.32 | 30.32 |
|  |  | Total |  |  | 138.74 |

**CCCDAL2535555** Cond CONAIRE JG DECOR AL 25 mm circular, D=355 mm y 0,6 mm de espesor 55 pct fig, simple pared helic
Precio: 144.35
Fabricación y suministro de conducto CONAIRE JG DECOR AL con geometría circular de 355 mm de diámetro, fabricado en chapa de acero galvanizado acabado estrella lisa imitación acero inoxidable, de 0,6 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A003 | ml | TUBO LISO GALVA ST DECOR AL-25x1000 CONAIRE D=355 | 1 | 83.39 | 83.39 |
| 5MCO925A003 | u | CODO GALVA 90º SEGMENTADO JG DECOR AL-25 CONAIRE D=355 | 0.157 | 95.98 | 15.07 |
| 5MCO425A003 | u | CODO GALVA 45º SEGMENTADO JG DECOR AL-25 CONAIRE D=355 | 0.066 | 56.34 | 3.72 |
| 5MTS925A003 | u | TE SIMPLE GALVA 90º SEGMENTADA JG DECOR AL-25 CONAIRE D=355 | 0.035 | 98.14 | 3.43 |
| 5MRC25A003 | u | REDUCCION CONCENTRICA GALVA SEGMENTADA JG DECOR AL-25 CONAIRE D=355/300 | 0.048 | 62.12 | 2.98 |
| 4MME25A003 | u | MANGUITO DE UNION GALVA SEGMENTADO JG INTRAFLEX AL-25 CONAIRE D=355 | 0.244 | 22.3 | 5.44 |
| CABD007 | u | ABRAZADERA CIERRE PALANCA UNION GALVA JG DECOR VENT CONAIRE Ø 355 | 1 | 30.32 | 30.32 |
|  |  | Total |  |  | 144.35 |

###### CCCDAL25400 Decor AL 25 D=400 mm

**CCCDAL2540015** Cond CONAIRE JG DECOR AL 25 mm circular, D=400 mm y 0,6 mm de espesor 15 pct fig, simple pared helic
Precio: 135.71
Fabricación y suministro de conducto CONAIRE JG DECOR AL con geometría circular de 400 mm de diámetro, fabricado en chapa de acero galvanizado acabado estrella lisa imitación acero inoxidable, de 0,6 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A004 | ml | TUBO LISO GALVA ST DECOR AL-25x1000 CONAIRE D=400 | 1 | 92.88 | 92.88 |
| 5MCO925A004 | u | CODO GALVA 90º SEGMENTADO JG DECOR AL-25 CONAIRE D=400 | 0.043 | 114.01 | 4.90 |
| 5MCO425A004 | u | CODO GALVA 45º SEGMENTADO JG DECOR AL-25 CONAIRE D=400 | 0.018 | 67.54 | 1.22 |
| 5MTS925A004 | u | TE SIMPLE GALVA 90º SEGMENTADA JG DECOR AL-25 CONAIRE D=400 | 0.009 | 120.17 | 1.08 |
| 5MRC25A004 | u | REDUCCION CONCENTRICA GALVA SEGMENTADA JG DECOR AL-25 CONAIRE D=400/250 | 0.013 | 81.66 | 1.06 |
| 4MME25A004 | u | MANGUITO DE UNION GALVA SEGMENTADO JG INTRAFLEX AL-25 CONAIRE D=400 | 0.066 | 25.21 | 1.66 |
| CABD008 | u | ABRAZADERA CIERRE PALANCA UNION GALVA JG DECOR VENT CONAIRE Ø 400 | 1 | 32.91 | 32.91 |
|  |  | Total |  |  | 135.71 |

**CCCDAL2540025** Cond CONAIRE JG DECOR AL 25 mm circular, D=400 mm y 0,6 mm de espesor 25 pct fig, simple pared helic
Precio: 142.43
Fabricación y suministro de conducto CONAIRE JG DECOR AL con geometría circular de 400 mm de diámetro, fabricado en chapa de acero galvanizado acabado estrella lisa imitación acero inoxidable, de 0,6 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A004 | ml | TUBO LISO GALVA ST DECOR AL-25x1000 CONAIRE D=400 | 1 | 92.88 | 92.88 |
| 5MCO925A004 | u | CODO GALVA 90º SEGMENTADO JG DECOR AL-25 CONAIRE D=400 | 0.071 | 114.01 | 8.09 |
| 5MCO425A004 | u | CODO GALVA 45º SEGMENTADO JG DECOR AL-25 CONAIRE D=400 | 0.03 | 67.54 | 2.03 |
| 5MTS925A004 | u | TE SIMPLE GALVA 90º SEGMENTADA JG DECOR AL-25 CONAIRE D=400 | 0.016 | 120.17 | 1.92 |
| 5MRC25A004 | u | REDUCCION CONCENTRICA GALVA SEGMENTADA JG DECOR AL-25 CONAIRE D=400/250 | 0.022 | 81.66 | 1.80 |
| 4MME25A004 | u | MANGUITO DE UNION GALVA SEGMENTADO JG INTRAFLEX AL-25 CONAIRE D=400 | 0.111 | 25.21 | 2.80 |
| CABD008 | u | ABRAZADERA CIERRE PALANCA UNION GALVA JG DECOR VENT CONAIRE Ø 400 | 1 | 32.91 | 32.91 |
|  |  | Total |  |  | 142.43 |

**CCCDAL2540035** Cond CONAIRE JG DECOR AL 25 mm circular, D=400 mm y 0,6 mm de espesor 35 pct fig, simple pared helic
Precio: 149.11
Fabricación y suministro de conducto CONAIRE JG DECOR AL con geometría circular de 400 mm de diámetro, fabricado en chapa de acero galvanizado acabado estrella lisa imitación acero inoxidable, de 0,6 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A004 | ml | TUBO LISO GALVA ST DECOR AL-25x1000 CONAIRE D=400 | 1 | 92.88 | 92.88 |
| 5MCO925A004 | u | CODO GALVA 90º SEGMENTADO JG DECOR AL-25 CONAIRE D=400 | 0.1 | 114.01 | 11.40 |
| 5MCO425A004 | u | CODO GALVA 45º SEGMENTADO JG DECOR AL-25 CONAIRE D=400 | 0.042 | 67.54 | 2.84 |
| 5MTS925A004 | u | TE SIMPLE GALVA 90º SEGMENTADA JG DECOR AL-25 CONAIRE D=400 | 0.022 | 120.17 | 2.64 |
| 5MRC25A004 | u | REDUCCION CONCENTRICA GALVA SEGMENTADA JG DECOR AL-25 CONAIRE D=400/250 | 0.031 | 81.66 | 2.53 |
| 4MME25A004 | u | MANGUITO DE UNION GALVA SEGMENTADO JG INTRAFLEX AL-25 CONAIRE D=400 | 0.155 | 25.21 | 3.91 |
| CABD008 | u | ABRAZADERA CIERRE PALANCA UNION GALVA JG DECOR VENT CONAIRE Ø 400 | 1 | 32.91 | 32.91 |
|  |  | Total |  |  | 149.11 |

**CCCDAL2540045** Cond CONAIRE JG DECOR AL 25 mm circular, D=400 mm y 0,6 mm de espesor 45 pct fig, simple pared helic
Precio: 155.71
Fabricación y suministro de conducto CONAIRE JG DECOR AL con geometría circular de 400 mm de diámetro, fabricado en chapa de acero galvanizado acabado estrella lisa imitación acero inoxidable, de 0,6 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A004 | ml | TUBO LISO GALVA ST DECOR AL-25x1000 CONAIRE D=400 | 1 | 92.88 | 92.88 |
| 5MCO925A004 | u | CODO GALVA 90º SEGMENTADO JG DECOR AL-25 CONAIRE D=400 | 0.129 | 114.01 | 14.71 |
| 5MCO425A004 | u | CODO GALVA 45º SEGMENTADO JG DECOR AL-25 CONAIRE D=400 | 0.054 | 67.54 | 3.65 |
| 5MTS925A004 | u | TE SIMPLE GALVA 90º SEGMENTADA JG DECOR AL-25 CONAIRE D=400 | 0.028 | 120.17 | 3.36 |
| 5MRC25A004 | u | REDUCCION CONCENTRICA GALVA SEGMENTADA JG DECOR AL-25 CONAIRE D=400/250 | 0.039 | 81.66 | 3.18 |
| 4MME25A004 | u | MANGUITO DE UNION GALVA SEGMENTADO JG INTRAFLEX AL-25 CONAIRE D=400 | 0.199 | 25.21 | 5.02 |
| CABD008 | u | ABRAZADERA CIERRE PALANCA UNION GALVA JG DECOR VENT CONAIRE Ø 400 | 1 | 32.91 | 32.91 |
|  |  | Total |  |  | 155.71 |

**CCCDAL2540055** Cond CONAIRE JG DECOR AL 25 mm circular, D=400 mm y 0,6 mm de espesor 55 pct fig, simple pared helic
Precio: 162.43
Fabricación y suministro de conducto CONAIRE JG DECOR AL con geometría circular de 400 mm de diámetro, fabricado en chapa de acero galvanizado acabado estrella lisa imitación acero inoxidable, de 0,6 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A004 | ml | TUBO LISO GALVA ST DECOR AL-25x1000 CONAIRE D=400 | 1 | 92.88 | 92.88 |
| 5MCO925A004 | u | CODO GALVA 90º SEGMENTADO JG DECOR AL-25 CONAIRE D=400 | 0.157 | 114.01 | 17.90 |
| 5MCO425A004 | u | CODO GALVA 45º SEGMENTADO JG DECOR AL-25 CONAIRE D=400 | 0.066 | 67.54 | 4.46 |
| 5MTS925A004 | u | TE SIMPLE GALVA 90º SEGMENTADA JG DECOR AL-25 CONAIRE D=400 | 0.035 | 120.17 | 4.21 |
| 5MRC25A004 | u | REDUCCION CONCENTRICA GALVA SEGMENTADA JG DECOR AL-25 CONAIRE D=400/250 | 0.048 | 81.66 | 3.92 |
| 4MME25A004 | u | MANGUITO DE UNION GALVA SEGMENTADO JG INTRAFLEX AL-25 CONAIRE D=400 | 0.244 | 25.21 | 6.15 |
| CABD008 | u | ABRAZADERA CIERRE PALANCA UNION GALVA JG DECOR VENT CONAIRE Ø 400 | 1 | 32.91 | 32.91 |
|  |  | Total |  |  | 162.43 |

###### CCCDAL25450 Decor AL 25 D=450 mm

**CCCDAL2545015** Cond CONAIRE JG DECOR AL 25 mm circular, D=450 mm y 0,6 mm de espesor 15 pct fig, simple pared helic
Precio: 139.31
Fabricación y suministro de conducto CONAIRE JG DECOR AL con geometría circular de 450 mm de diámetro, fabricado en chapa de acero galvanizado acabado estrella lisa imitación acero inoxidable, de 0,6 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A005 | ml | TUBO LISO GALVA ST DECOR AL-25x1000 CONAIRE D=450 | 1 | 93.18 | 93.18 |
| 5MCO925A005 | u | CODO GALVA 90º SEGMENTADO JG DECOR AL-25 CONAIRE D=450 | 0.043 | 136.85 | 5.88 |
| 5MCO425A005 | u | CODO GALVA 45º SEGMENTADO JG DECOR AL-25 CONAIRE D=450 | 0.018 | 79.76 | 1.44 |
| 5MTS925A005 | u | TE SIMPLE GALVA 90º SEGMENTADA JG DECOR AL-25 CONAIRE D=450 | 0.009 | 131.48 | 1.18 |
| 5MRC25A010 | u | REDUCCION CONCENTRICA GALVA SEGMENTADA JG DECOR AL-25 CONAIRE D=450/400 | 0.013 | 94.05 | 1.22 |
| 4MME25A005 | u | MANGUITO DE UNION GALVA SEGMENTADO JG INTRAFLEX AL-25 CONAIRE D=450 | 0.066 | 27.16 | 1.79 |
| CABD009 | u | ABRAZADERA CIERRE PALANCA UNION GALVA JG DECOR VENT CONAIRE Ø 450 | 1 | 34.62 | 34.62 |
|  |  | Total |  |  | 139.31 |

**CCCDAL2545025** Cond CONAIRE JG DECOR AL 25 mm circular, D=450 mm y 0,6 mm de espesor 25 pct fig, simple pared helic
Precio: 147.09
Fabricación y suministro de conducto CONAIRE JG DECOR AL con geometría circular de 450 mm de diámetro, fabricado en chapa de acero galvanizado acabado estrella lisa imitación acero inoxidable, de 0,6 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A005 | ml | TUBO LISO GALVA ST DECOR AL-25x1000 CONAIRE D=450 | 1 | 93.18 | 93.18 |
| 5MCO925A005 | u | CODO GALVA 90º SEGMENTADO JG DECOR AL-25 CONAIRE D=450 | 0.071 | 136.85 | 9.72 |
| 5MCO425A005 | u | CODO GALVA 45º SEGMENTADO JG DECOR AL-25 CONAIRE D=450 | 0.03 | 79.76 | 2.39 |
| 5MTS925A005 | u | TE SIMPLE GALVA 90º SEGMENTADA JG DECOR AL-25 CONAIRE D=450 | 0.016 | 131.48 | 2.10 |
| 5MRC25A010 | u | REDUCCION CONCENTRICA GALVA SEGMENTADA JG DECOR AL-25 CONAIRE D=450/400 | 0.022 | 94.05 | 2.07 |
| 4MME25A005 | u | MANGUITO DE UNION GALVA SEGMENTADO JG INTRAFLEX AL-25 CONAIRE D=450 | 0.111 | 27.16 | 3.01 |
| CABD009 | u | ABRAZADERA CIERRE PALANCA UNION GALVA JG DECOR VENT CONAIRE Ø 450 | 1 | 34.62 | 34.62 |
|  |  | Total |  |  | 147.09 |

**CCCDAL2545035** Cond CONAIRE JG DECOR AL 25 mm circular, D=450 mm y 0,6 mm de espesor 35 pct fig, simple pared helic
Precio: 154.86
Fabricación y suministro de conducto CONAIRE JG DECOR AL con geometría circular de 450 mm de diámetro, fabricado en chapa de acero galvanizado acabado estrella lisa imitación acero inoxidable, de 0,6 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A005 | ml | TUBO LISO GALVA ST DECOR AL-25x1000 CONAIRE D=450 | 1 | 93.18 | 93.18 |
| 5MCO925A005 | u | CODO GALVA 90º SEGMENTADO JG DECOR AL-25 CONAIRE D=450 | 0.1 | 136.85 | 13.69 |
| 5MCO425A005 | u | CODO GALVA 45º SEGMENTADO JG DECOR AL-25 CONAIRE D=450 | 0.042 | 79.76 | 3.35 |
| 5MTS925A005 | u | TE SIMPLE GALVA 90º SEGMENTADA JG DECOR AL-25 CONAIRE D=450 | 0.022 | 131.48 | 2.89 |
| 5MRC25A010 | u | REDUCCION CONCENTRICA GALVA SEGMENTADA JG DECOR AL-25 CONAIRE D=450/400 | 0.031 | 94.05 | 2.92 |
| 4MME25A005 | u | MANGUITO DE UNION GALVA SEGMENTADO JG INTRAFLEX AL-25 CONAIRE D=450 | 0.155 | 27.16 | 4.21 |
| CABD009 | u | ABRAZADERA CIERRE PALANCA UNION GALVA JG DECOR VENT CONAIRE Ø 450 | 1 | 34.62 | 34.62 |
|  |  | Total |  |  | 154.86 |

**CCCDAL2545045** Cond CONAIRE JG DECOR AL 25 mm circular, D=450 mm y 0,6 mm de espesor 45 pct fig, simple pared helic
Precio: 162.51
Fabricación y suministro de conducto CONAIRE JG DECOR AL con geometría circular de 450 mm de diámetro, fabricado en chapa de acero galvanizado acabado estrella lisa imitación acero inoxidable, de 0,6 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A005 | ml | TUBO LISO GALVA ST DECOR AL-25x1000 CONAIRE D=450 | 1 | 93.18 | 93.18 |
| 5MCO925A005 | u | CODO GALVA 90º SEGMENTADO JG DECOR AL-25 CONAIRE D=450 | 0.129 | 136.85 | 17.65 |
| 5MCO425A005 | u | CODO GALVA 45º SEGMENTADO JG DECOR AL-25 CONAIRE D=450 | 0.054 | 79.76 | 4.31 |
| 5MTS925A005 | u | TE SIMPLE GALVA 90º SEGMENTADA JG DECOR AL-25 CONAIRE D=450 | 0.028 | 131.48 | 3.68 |
| 5MRC25A010 | u | REDUCCION CONCENTRICA GALVA SEGMENTADA JG DECOR AL-25 CONAIRE D=450/400 | 0.039 | 94.05 | 3.67 |
| 4MME25A005 | u | MANGUITO DE UNION GALVA SEGMENTADO JG INTRAFLEX AL-25 CONAIRE D=450 | 0.199 | 27.16 | 5.40 |
| CABD009 | u | ABRAZADERA CIERRE PALANCA UNION GALVA JG DECOR VENT CONAIRE Ø 450 | 1 | 34.62 | 34.62 |
|  |  | Total |  |  | 162.51 |

**CCCDAL2545055** Cond CONAIRE JG DECOR AL 25 mm circular, D=450 mm y 0,6 mm de espesor 55 pct fig, simple pared helic
Precio: 170.29
Fabricación y suministro de conducto CONAIRE JG DECOR AL con geometría circular de 450 mm de diámetro, fabricado en chapa de acero galvanizado acabado estrella lisa imitación acero inoxidable, de 0,6 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A005 | ml | TUBO LISO GALVA ST DECOR AL-25x1000 CONAIRE D=450 | 1 | 93.18 | 93.18 |
| 5MCO925A005 | u | CODO GALVA 90º SEGMENTADO JG DECOR AL-25 CONAIRE D=450 | 0.157 | 136.85 | 21.49 |
| 5MCO425A005 | u | CODO GALVA 45º SEGMENTADO JG DECOR AL-25 CONAIRE D=450 | 0.066 | 79.76 | 5.26 |
| 5MTS925A005 | u | TE SIMPLE GALVA 90º SEGMENTADA JG DECOR AL-25 CONAIRE D=450 | 0.035 | 131.48 | 4.60 |
| 5MRC25A010 | u | REDUCCION CONCENTRICA GALVA SEGMENTADA JG DECOR AL-25 CONAIRE D=450/400 | 0.048 | 94.05 | 4.51 |
| 4MME25A005 | u | MANGUITO DE UNION GALVA SEGMENTADO JG INTRAFLEX AL-25 CONAIRE D=450 | 0.244 | 27.16 | 6.63 |
| CABD009 | u | ABRAZADERA CIERRE PALANCA UNION GALVA JG DECOR VENT CONAIRE Ø 450 | 1 | 34.62 | 34.62 |
|  |  | Total |  |  | 170.29 |

###### CCCDAL25500 Decor AL 25 D=500 mm

**CCCDAL2550015** Cond CONAIRE JG DECOR AL 25 mm circular, D=500 mm y 0,7 mm de espesor 15 pct fig, simple pared helic
Precio: 174.31
Fabricación y suministro de conducto CONAIRE JG DECOR AL con geometría circular de 500 mm de diámetro, fabricado en chapa de acero galvanizado acabado estrella lisa imitación acero inoxidable, de 0,7 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A006 | ml | TUBO LISO GALVA ST DECOR AL-25x1000 CONAIRE D=500 | 1 | 123.21 | 123.21 |
| 5MCO925A006 | u | CODO GALVA 90º SEGMENTADO JG DECOR AL-25 CONAIRE D=500 | 0.043 | 175.64 | 7.55 |
| 5MCO425A006 | u | CODO GALVA 45º SEGMENTADO JG DECOR AL-25 CONAIRE D=500 | 0.018 | 96.23 | 1.73 |
| 5MTS925A006 | u | TE SIMPLE GALVA 90º SEGMENTADA JG DECOR AL-25 CONAIRE D=500 | 0.009 | 172.5 | 1.55 |
| 5MRC25A015 | u | REDUCCION CONCENTRICA GALVA SEGMENTADA JG DECOR AL-25 CONAIRE D=500/450 | 0.013 | 109.53 | 1.42 |
| 4MME25A006 | u | MANGUITO DE UNION GALVA SEGMENTADO JG INTRAFLEX AL-25 CONAIRE D=500 | 0.066 | 29.9 | 1.97 |
| CABD010 | u | ABRAZADERA CIERRE PALANCA UNION GALVA JG DECOR VENT CONAIRE Ø 500 | 1 | 36.88 | 36.88 |
|  |  | Total |  |  | 174.31 |

**CCCDAL2550025** Cond CONAIRE JG DECOR AL 25 mm circular, D=500 mm y 0,7 mm de espesor 25 pct fig, simple pared helic
Precio: 183.94
Fabricación y suministro de conducto CONAIRE JG DECOR AL con geometría circular de 500 mm de diámetro, fabricado en chapa de acero galvanizado acabado estrella lisa imitación acero inoxidable, de 0,7 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A006 | ml | TUBO LISO GALVA ST DECOR AL-25x1000 CONAIRE D=500 | 1 | 123.21 | 123.21 |
| 5MCO925A006 | u | CODO GALVA 90º SEGMENTADO JG DECOR AL-25 CONAIRE D=500 | 0.071 | 175.64 | 12.47 |
| 5MCO425A006 | u | CODO GALVA 45º SEGMENTADO JG DECOR AL-25 CONAIRE D=500 | 0.03 | 96.23 | 2.89 |
| 5MTS925A006 | u | TE SIMPLE GALVA 90º SEGMENTADA JG DECOR AL-25 CONAIRE D=500 | 0.016 | 172.5 | 2.76 |
| 5MRC25A015 | u | REDUCCION CONCENTRICA GALVA SEGMENTADA JG DECOR AL-25 CONAIRE D=500/450 | 0.022 | 109.53 | 2.41 |
| 4MME25A006 | u | MANGUITO DE UNION GALVA SEGMENTADO JG INTRAFLEX AL-25 CONAIRE D=500 | 0.111 | 29.9 | 3.32 |
| CABD010 | u | ABRAZADERA CIERRE PALANCA UNION GALVA JG DECOR VENT CONAIRE Ø 500 | 1 | 36.88 | 36.88 |
|  |  | Total |  |  | 183.94 |

**CCCDAL2550035** Cond CONAIRE JG DECOR AL 25 mm circular, D=500 mm y 0,7 mm de espesor 35 pct fig, simple pared helic
Precio: 193.52
Fabricación y suministro de conducto CONAIRE JG DECOR AL con geometría circular de 500 mm de diámetro, fabricado en chapa de acero galvanizado acabado estrella lisa imitación acero inoxidable, de 0,7 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A006 | ml | TUBO LISO GALVA ST DECOR AL-25x1000 CONAIRE D=500 | 1 | 123.21 | 123.21 |
| 5MCO925A006 | u | CODO GALVA 90º SEGMENTADO JG DECOR AL-25 CONAIRE D=500 | 0.1 | 175.64 | 17.56 |
| 5MCO425A006 | u | CODO GALVA 45º SEGMENTADO JG DECOR AL-25 CONAIRE D=500 | 0.042 | 96.23 | 4.04 |
| 5MTS925A006 | u | TE SIMPLE GALVA 90º SEGMENTADA JG DECOR AL-25 CONAIRE D=500 | 0.022 | 172.5 | 3.80 |
| 5MRC25A015 | u | REDUCCION CONCENTRICA GALVA SEGMENTADA JG DECOR AL-25 CONAIRE D=500/450 | 0.031 | 109.53 | 3.40 |
| 4MME25A006 | u | MANGUITO DE UNION GALVA SEGMENTADO JG INTRAFLEX AL-25 CONAIRE D=500 | 0.155 | 29.9 | 4.63 |
| CABD010 | u | ABRAZADERA CIERRE PALANCA UNION GALVA JG DECOR VENT CONAIRE Ø 500 | 1 | 36.88 | 36.88 |
|  |  | Total |  |  | 193.52 |

**CCCDAL2550045** Cond CONAIRE JG DECOR AL 25 mm circular, D=500 mm y 0,7 mm de espesor 45 pct fig, simple pared helic
Precio: 203
Fabricación y suministro de conducto CONAIRE JG DECOR AL con geometría circular de 500 mm de diámetro, fabricado en chapa de acero galvanizado acabado estrella lisa imitación acero inoxidable, de 0,7 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A006 | ml | TUBO LISO GALVA ST DECOR AL-25x1000 CONAIRE D=500 | 1 | 123.21 | 123.21 |
| 5MCO925A006 | u | CODO GALVA 90º SEGMENTADO JG DECOR AL-25 CONAIRE D=500 | 0.129 | 175.64 | 22.66 |
| 5MCO425A006 | u | CODO GALVA 45º SEGMENTADO JG DECOR AL-25 CONAIRE D=500 | 0.054 | 96.23 | 5.20 |
| 5MTS925A006 | u | TE SIMPLE GALVA 90º SEGMENTADA JG DECOR AL-25 CONAIRE D=500 | 0.028 | 172.5 | 4.83 |
| 5MRC25A015 | u | REDUCCION CONCENTRICA GALVA SEGMENTADA JG DECOR AL-25 CONAIRE D=500/450 | 0.039 | 109.53 | 4.27 |
| 4MME25A006 | u | MANGUITO DE UNION GALVA SEGMENTADO JG INTRAFLEX AL-25 CONAIRE D=500 | 0.199 | 29.9 | 5.95 |
| CABD010 | u | ABRAZADERA CIERRE PALANCA UNION GALVA JG DECOR VENT CONAIRE Ø 500 | 1 | 36.88 | 36.88 |
|  |  | Total |  |  | 203 |

**CCCDAL2550055** Cond CONAIRE JG DECOR AL 25 mm circular, D=500 mm y 0,7 mm de espesor 55 pct fig, simple pared helic
Precio: 212.62
Fabricación y suministro de conducto CONAIRE JG DECOR AL con geometría circular de 500 mm de diámetro, fabricado en chapa de acero galvanizado acabado estrella lisa imitación acero inoxidable, de 0,7 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A006 | ml | TUBO LISO GALVA ST DECOR AL-25x1000 CONAIRE D=500 | 1 | 123.21 | 123.21 |
| 5MCO925A006 | u | CODO GALVA 90º SEGMENTADO JG DECOR AL-25 CONAIRE D=500 | 0.157 | 175.64 | 27.58 |
| 5MCO425A006 | u | CODO GALVA 45º SEGMENTADO JG DECOR AL-25 CONAIRE D=500 | 0.066 | 96.23 | 6.35 |
| 5MTS925A006 | u | TE SIMPLE GALVA 90º SEGMENTADA JG DECOR AL-25 CONAIRE D=500 | 0.035 | 172.5 | 6.04 |
| 5MRC25A015 | u | REDUCCION CONCENTRICA GALVA SEGMENTADA JG DECOR AL-25 CONAIRE D=500/450 | 0.048 | 109.53 | 5.26 |
| 4MME25A006 | u | MANGUITO DE UNION GALVA SEGMENTADO JG INTRAFLEX AL-25 CONAIRE D=500 | 0.244 | 29.9 | 7.30 |
| CABD010 | u | ABRAZADERA CIERRE PALANCA UNION GALVA JG DECOR VENT CONAIRE Ø 500 | 1 | 36.88 | 36.88 |
|  |  | Total |  |  | 212.62 |

###### CCCDAL25560 Decor AL 25 D=560 mm

**CCCDAL2556015** Cond CONAIRE JG DECOR AL 25 mm circular, D=560 mm y 0,7 mm de espesor 15 pct fig, simple pared helic
Precio: 197.46
Fabricación y suministro de conducto CONAIRE JG DECOR AL con geometría circular de 560 mm de diámetro, fabricado en chapa de acero galvanizado acabado estrella lisa imitación acero inoxidable, de 0,7 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A007 | ml | TUBO LISO GALVA ST DECOR AL-25x1000 CONAIRE D=560 | 1 | 139.09 | 139.09 |
| 5MCO925A007 | u | CODO GALVA 90º SEGMENTADO JG DECOR AL-25 CONAIRE D=560 | 0.043 | 207.19 | 8.91 |
| 5MCO425A007 | u | CODO GALVA 45º SEGMENTADO JG DECOR AL-25 CONAIRE D=560 | 0.018 | 116.38 | 2.09 |
| 5MTS925A007 | u | TE SIMPLE GALVA 90º SEGMENTADA JG DECOR AL-25 CONAIRE D=560 | 0.009 | 204.44 | 1.84 |
| 5MRC25A021 | u | REDUCCION CONCENTRICA GALVA SEGMENTADA JG DECOR AL-25 CONAIRE D=560/500 | 0.013 | 140.38 | 1.82 |
| 4MME25A007 | u | MANGUITO DE UNION GALVA SEGMENTADO JG INTRAFLEX AL-25 CONAIRE D=560 | 0.066 | 34.72 | 2.29 |
| CABD011 | u | ABRAZADERA CIERRE PALANCA UNION GALVA JG DECOR VENT CONAIRE Ø 560 | 1 | 41.42 | 41.42 |
|  |  | Total |  |  | 197.46 |

**CCCDAL2556025** Cond CONAIRE JG DECOR AL 25 mm circular, D=560 mm y 0,7 mm de espesor 25 pct fig, simple pared helic
Precio: 208.92
Fabricación y suministro de conducto CONAIRE JG DECOR AL con geometría circular de 560 mm de diámetro, fabricado en chapa de acero galvanizado acabado estrella lisa imitación acero inoxidable, de 0,7 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A007 | ml | TUBO LISO GALVA ST DECOR AL-25x1000 CONAIRE D=560 | 1 | 139.09 | 139.09 |
| 5MCO925A007 | u | CODO GALVA 90º SEGMENTADO JG DECOR AL-25 CONAIRE D=560 | 0.071 | 207.19 | 14.71 |
| 5MCO425A007 | u | CODO GALVA 45º SEGMENTADO JG DECOR AL-25 CONAIRE D=560 | 0.03 | 116.38 | 3.49 |
| 5MTS925A007 | u | TE SIMPLE GALVA 90º SEGMENTADA JG DECOR AL-25 CONAIRE D=560 | 0.016 | 204.44 | 3.27 |
| 5MRC25A021 | u | REDUCCION CONCENTRICA GALVA SEGMENTADA JG DECOR AL-25 CONAIRE D=560/500 | 0.022 | 140.38 | 3.09 |
| 4MME25A007 | u | MANGUITO DE UNION GALVA SEGMENTADO JG INTRAFLEX AL-25 CONAIRE D=560 | 0.111 | 34.72 | 3.85 |
| CABD011 | u | ABRAZADERA CIERRE PALANCA UNION GALVA JG DECOR VENT CONAIRE Ø 560 | 1 | 41.42 | 41.42 |
|  |  | Total |  |  | 208.92 |

**CCCDAL2556035** Cond CONAIRE JG DECOR AL 25 mm circular, D=560 mm y 0,7 mm de espesor 35 pct fig, simple pared helic
Precio: 220.35
Fabricación y suministro de conducto CONAIRE JG DECOR AL con geometría circular de 560 mm de diámetro, fabricado en chapa de acero galvanizado acabado estrella lisa imitación acero inoxidable, de 0,7 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A007 | ml | TUBO LISO GALVA ST DECOR AL-25x1000 CONAIRE D=560 | 1 | 139.09 | 139.09 |
| 5MCO925A007 | u | CODO GALVA 90º SEGMENTADO JG DECOR AL-25 CONAIRE D=560 | 0.1 | 207.19 | 20.72 |
| 5MCO425A007 | u | CODO GALVA 45º SEGMENTADO JG DECOR AL-25 CONAIRE D=560 | 0.042 | 116.38 | 4.89 |
| 5MTS925A007 | u | TE SIMPLE GALVA 90º SEGMENTADA JG DECOR AL-25 CONAIRE D=560 | 0.022 | 204.44 | 4.50 |
| 5MRC25A021 | u | REDUCCION CONCENTRICA GALVA SEGMENTADA JG DECOR AL-25 CONAIRE D=560/500 | 0.031 | 140.38 | 4.35 |
| 4MME25A007 | u | MANGUITO DE UNION GALVA SEGMENTADO JG INTRAFLEX AL-25 CONAIRE D=560 | 0.155 | 34.72 | 5.38 |
| CABD011 | u | ABRAZADERA CIERRE PALANCA UNION GALVA JG DECOR VENT CONAIRE Ø 560 | 1 | 41.42 | 41.42 |
|  |  | Total |  |  | 220.35 |

**CCCDAL2556045** Cond CONAIRE JG DECOR AL 25 mm circular, D=560 mm y 0,7 mm de espesor 45 pct fig, simple pared helic
Precio: 231.62
Fabricación y suministro de conducto CONAIRE JG DECOR AL con geometría circular de 560 mm de diámetro, fabricado en chapa de acero galvanizado acabado estrella lisa imitación acero inoxidable, de 0,7 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A007 | ml | TUBO LISO GALVA ST DECOR AL-25x1000 CONAIRE D=560 | 1 | 139.09 | 139.09 |
| 5MCO925A007 | u | CODO GALVA 90º SEGMENTADO JG DECOR AL-25 CONAIRE D=560 | 0.129 | 207.19 | 26.73 |
| 5MCO425A007 | u | CODO GALVA 45º SEGMENTADO JG DECOR AL-25 CONAIRE D=560 | 0.054 | 116.38 | 6.28 |
| 5MTS925A007 | u | TE SIMPLE GALVA 90º SEGMENTADA JG DECOR AL-25 CONAIRE D=560 | 0.028 | 204.44 | 5.72 |
| 5MRC25A021 | u | REDUCCION CONCENTRICA GALVA SEGMENTADA JG DECOR AL-25 CONAIRE D=560/500 | 0.039 | 140.38 | 5.47 |
| 4MME25A007 | u | MANGUITO DE UNION GALVA SEGMENTADO JG INTRAFLEX AL-25 CONAIRE D=560 | 0.199 | 34.72 | 6.91 |
| CABD011 | u | ABRAZADERA CIERRE PALANCA UNION GALVA JG DECOR VENT CONAIRE Ø 560 | 1 | 41.42 | 41.42 |
|  |  | Total |  |  | 231.62 |

**CCCDAL2556055** Cond CONAIRE JG DECOR AL 25 mm circular, D=560 mm y 0,7 mm de espesor 55 pct fig, simple pared helic
Precio: 243.09
Fabricación y suministro de conducto CONAIRE JG DECOR AL con geometría circular de 560 mm de diámetro, fabricado en chapa de acero galvanizado acabado estrella lisa imitación acero inoxidable, de 0,7 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A007 | ml | TUBO LISO GALVA ST DECOR AL-25x1000 CONAIRE D=560 | 1 | 139.09 | 139.09 |
| 5MCO925A007 | u | CODO GALVA 90º SEGMENTADO JG DECOR AL-25 CONAIRE D=560 | 0.157 | 207.19 | 32.53 |
| 5MCO425A007 | u | CODO GALVA 45º SEGMENTADO JG DECOR AL-25 CONAIRE D=560 | 0.066 | 116.38 | 7.68 |
| 5MTS925A007 | u | TE SIMPLE GALVA 90º SEGMENTADA JG DECOR AL-25 CONAIRE D=560 | 0.035 | 204.44 | 7.16 |
| 5MRC25A021 | u | REDUCCION CONCENTRICA GALVA SEGMENTADA JG DECOR AL-25 CONAIRE D=560/500 | 0.048 | 140.38 | 6.74 |
| 4MME25A007 | u | MANGUITO DE UNION GALVA SEGMENTADO JG INTRAFLEX AL-25 CONAIRE D=560 | 0.244 | 34.72 | 8.47 |
| CABD011 | u | ABRAZADERA CIERRE PALANCA UNION GALVA JG DECOR VENT CONAIRE Ø 560 | 1 | 41.42 | 41.42 |
|  |  | Total |  |  | 243.09 |

###### CCCDAL25600 Decor AL 25 D=600 mm

**CCCDAL2560015** Cond CONAIRE JG DECOR AL 25 mm circular, D=600 mm y 0,7 mm de espesor 15 pct fig, simple pared helic
Precio: 211.15
Fabricación y suministro de conducto CONAIRE JG DECOR AL con geometría circular de 600 mm de diámetro, fabricado en chapa de acero galvanizado acabado estrella lisa imitación acero inoxidable, de 0,7 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A008 | ml | TUBO LISO GALVA ST DECOR AL-25x1000 CONAIRE D=600 | 1 | 149.42 | 149.42 |
| 5MCO925A008 | u | CODO GALVA 90º SEGMENTADO JG DECOR AL-25 CONAIRE D=600 | 0.043 | 239.18 | 10.28 |
| 5MCO425A008 | u | CODO GALVA 45º SEGMENTADO JG DECOR AL-25 CONAIRE D=600 | 0.018 | 142.18 | 2.56 |
| 5MTS925A008 | u | TE SIMPLE GALVA 90º SEGMENTADA JG DECOR AL-25 CONAIRE D=600 | 0.009 | 234.47 | 2.11 |
| 5MRC25A028 | u | REDUCCION CONCENTRICA GALVA SEGMENTADA JG DECOR AL-25 CONAIRE D=600/560 | 0.013 | 156.27 | 2.03 |
| 4MME25A008 | u | MANGUITO DE UNION GALVA SEGMENTADO JG INTRAFLEX AL-25 CONAIRE D=600 | 0.066 | 35.93 | 2.37 |
| CABD012 | u | ABRAZADERA CIERRE PALANCA UNION GALVA JG DECOR VENT CONAIRE Ø 600 | 1 | 42.38 | 42.38 |
|  |  | Total |  |  | 211.15 |

**CCCDAL2560025** Cond CONAIRE JG DECOR AL 25 mm circular, D=600 mm y 0,7 mm de espesor 25 pct fig, simple pared helic
Precio: 224.23
Fabricación y suministro de conducto CONAIRE JG DECOR AL con geometría circular de 600 mm de diámetro, fabricado en chapa de acero galvanizado acabado estrella lisa imitación acero inoxidable, de 0,7 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A008 | ml | TUBO LISO GALVA ST DECOR AL-25x1000 CONAIRE D=600 | 1 | 149.42 | 149.42 |
| 5MCO925A008 | u | CODO GALVA 90º SEGMENTADO JG DECOR AL-25 CONAIRE D=600 | 0.071 | 239.18 | 16.98 |
| 5MCO425A008 | u | CODO GALVA 45º SEGMENTADO JG DECOR AL-25 CONAIRE D=600 | 0.03 | 142.18 | 4.27 |
| 5MTS925A008 | u | TE SIMPLE GALVA 90º SEGMENTADA JG DECOR AL-25 CONAIRE D=600 | 0.016 | 234.47 | 3.75 |
| 5MRC25A028 | u | REDUCCION CONCENTRICA GALVA SEGMENTADA JG DECOR AL-25 CONAIRE D=600/560 | 0.022 | 156.27 | 3.44 |
| 4MME25A008 | u | MANGUITO DE UNION GALVA SEGMENTADO JG INTRAFLEX AL-25 CONAIRE D=600 | 0.111 | 35.93 | 3.99 |
| CABD012 | u | ABRAZADERA CIERRE PALANCA UNION GALVA JG DECOR VENT CONAIRE Ø 600 | 1 | 42.38 | 42.38 |
|  |  | Total |  |  | 224.23 |

**CCCDAL2560035** Cond CONAIRE JG DECOR AL 25 mm circular, D=600 mm y 0,7 mm de espesor 35 pct fig, simple pared helic
Precio: 237.26
Fabricación y suministro de conducto CONAIRE JG DECOR AL con geometría circular de 600 mm de diámetro, fabricado en chapa de acero galvanizado acabado estrella lisa imitación acero inoxidable, de 0,7 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A008 | ml | TUBO LISO GALVA ST DECOR AL-25x1000 CONAIRE D=600 | 1 | 149.42 | 149.42 |
| 5MCO925A008 | u | CODO GALVA 90º SEGMENTADO JG DECOR AL-25 CONAIRE D=600 | 0.1 | 239.18 | 23.92 |
| 5MCO425A008 | u | CODO GALVA 45º SEGMENTADO JG DECOR AL-25 CONAIRE D=600 | 0.042 | 142.18 | 5.97 |
| 5MTS925A008 | u | TE SIMPLE GALVA 90º SEGMENTADA JG DECOR AL-25 CONAIRE D=600 | 0.022 | 234.47 | 5.16 |
| 5MRC25A028 | u | REDUCCION CONCENTRICA GALVA SEGMENTADA JG DECOR AL-25 CONAIRE D=600/560 | 0.031 | 156.27 | 4.84 |
| 4MME25A008 | u | MANGUITO DE UNION GALVA SEGMENTADO JG INTRAFLEX AL-25 CONAIRE D=600 | 0.155 | 35.93 | 5.57 |
| CABD012 | u | ABRAZADERA CIERRE PALANCA UNION GALVA JG DECOR VENT CONAIRE Ø 600 | 1 | 42.38 | 42.38 |
|  |  | Total |  |  | 237.26 |

**CCCDAL2560045** Cond CONAIRE JG DECOR AL 25 mm circular, D=600 mm y 0,7 mm de espesor 45 pct fig, simple pared helic
Precio: 250.14
Fabricación y suministro de conducto CONAIRE JG DECOR AL con geometría circular de 600 mm de diámetro, fabricado en chapa de acero galvanizado acabado estrella lisa imitación acero inoxidable, de 0,7 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A008 | ml | TUBO LISO GALVA ST DECOR AL-25x1000 CONAIRE D=600 | 1 | 149.42 | 149.42 |
| 5MCO925A008 | u | CODO GALVA 90º SEGMENTADO JG DECOR AL-25 CONAIRE D=600 | 0.129 | 239.18 | 30.85 |
| 5MCO425A008 | u | CODO GALVA 45º SEGMENTADO JG DECOR AL-25 CONAIRE D=600 | 0.054 | 142.18 | 7.68 |
| 5MTS925A008 | u | TE SIMPLE GALVA 90º SEGMENTADA JG DECOR AL-25 CONAIRE D=600 | 0.028 | 234.47 | 6.57 |
| 5MRC25A028 | u | REDUCCION CONCENTRICA GALVA SEGMENTADA JG DECOR AL-25 CONAIRE D=600/560 | 0.039 | 156.27 | 6.09 |
| 4MME25A008 | u | MANGUITO DE UNION GALVA SEGMENTADO JG INTRAFLEX AL-25 CONAIRE D=600 | 0.199 | 35.93 | 7.15 |
| CABD012 | u | ABRAZADERA CIERRE PALANCA UNION GALVA JG DECOR VENT CONAIRE Ø 600 | 1 | 42.38 | 42.38 |
|  |  | Total |  |  | 250.14 |

**CCCDAL2560055** Cond CONAIRE JG DECOR AL 25 mm circular, D=600 mm y 0,7 mm de espesor 55 pct fig, simple pared helic
Precio: 263.21
Fabricación y suministro de conducto CONAIRE JG DECOR AL con geometría circular de 600 mm de diámetro, fabricado en chapa de acero galvanizado acabado estrella lisa imitación acero inoxidable, de 0,7 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A008 | ml | TUBO LISO GALVA ST DECOR AL-25x1000 CONAIRE D=600 | 1 | 149.42 | 149.42 |
| 5MCO925A008 | u | CODO GALVA 90º SEGMENTADO JG DECOR AL-25 CONAIRE D=600 | 0.157 | 239.18 | 37.55 |
| 5MCO425A008 | u | CODO GALVA 45º SEGMENTADO JG DECOR AL-25 CONAIRE D=600 | 0.066 | 142.18 | 9.38 |
| 5MTS925A008 | u | TE SIMPLE GALVA 90º SEGMENTADA JG DECOR AL-25 CONAIRE D=600 | 0.035 | 234.47 | 8.21 |
| 5MRC25A028 | u | REDUCCION CONCENTRICA GALVA SEGMENTADA JG DECOR AL-25 CONAIRE D=600/560 | 0.048 | 156.27 | 7.50 |
| 4MME25A008 | u | MANGUITO DE UNION GALVA SEGMENTADO JG INTRAFLEX AL-25 CONAIRE D=600 | 0.244 | 35.93 | 8.77 |
| CABD012 | u | ABRAZADERA CIERRE PALANCA UNION GALVA JG DECOR VENT CONAIRE Ø 600 | 1 | 42.38 | 42.38 |
|  |  | Total |  |  | 263.21 |

###### CCCDAL25630 Decor AL 25 D=630 mm

**CCCDAL2563015** Cond CONAIRE JG DECOR AL 25 mm circular, D=630 mm y 0,7 mm de espesor 15 pct fig, simple pared helic
Precio: 228.22
Fabricación y suministro de conducto CONAIRE JG DECOR AL con geometría circular de 630 mm de diámetro, fabricado en chapa de acero galvanizado acabado estrella lisa imitación acero inoxidable, de 0,7 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A009 | ml | TUBO LISO GALVA ST DECOR AL-25x1000 CONAIRE D=630 | 1 | 161.95 | 161.95 |
| 5MCO925A009 | u | CODO GALVA 90º SEGMENTADO JG DECOR AL-25 CONAIRE D=630 | 0.043 | 259.65 | 11.16 |
| 5MCO425A009 | u | CODO GALVA 45º SEGMENTADO JG DECOR AL-25 CONAIRE D=630 | 0.018 | 154.24 | 2.78 |
| 5MTS925A009 | u | TE SIMPLE GALVA 90º SEGMENTADA JG DECOR AL-25 CONAIRE D=630 | 0.009 | 252.78 | 2.28 |
| 5MRC25A037 | u | REDUCCION CONCENTRICA GALVA SEGMENTADA JG DECOR AL-25 CONAIRE D=710/250 | 0.013 | 227.13 | 2.95 |
| 4MME25A009 | u | MANGUITO DE UNION GALVA SEGMENTADO JG INTRAFLEX AL-25 CONAIRE D=630 | 0.066 | 38.05 | 2.51 |
| CABD013 | u | ABRAZADERA CIERRE PALANCA UNION GALVA JG DECOR VENT CONAIRE Ø 630 | 1 | 44.59 | 44.59 |
|  |  | Total |  |  | 228.22 |

**CCCDAL2563025** Cond CONAIRE JG DECOR AL 25 mm circular, D=630 mm y 0,7 mm de espesor 25 pct fig, simple pared helic
Precio: 242.87
Fabricación y suministro de conducto CONAIRE JG DECOR AL con geometría circular de 630 mm de diámetro, fabricado en chapa de acero galvanizado acabado estrella lisa imitación acero inoxidable, de 0,7 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A009 | ml | TUBO LISO GALVA ST DECOR AL-25x1000 CONAIRE D=630 | 1 | 161.95 | 161.95 |
| 5MCO925A009 | u | CODO GALVA 90º SEGMENTADO JG DECOR AL-25 CONAIRE D=630 | 0.071 | 259.65 | 18.44 |
| 5MCO425A009 | u | CODO GALVA 45º SEGMENTADO JG DECOR AL-25 CONAIRE D=630 | 0.03 | 154.24 | 4.63 |
| 5MTS925A009 | u | TE SIMPLE GALVA 90º SEGMENTADA JG DECOR AL-25 CONAIRE D=630 | 0.016 | 252.78 | 4.04 |
| 5MRC25A037 | u | REDUCCION CONCENTRICA GALVA SEGMENTADA JG DECOR AL-25 CONAIRE D=710/250 | 0.022 | 227.13 | 5.00 |
| 4MME25A009 | u | MANGUITO DE UNION GALVA SEGMENTADO JG INTRAFLEX AL-25 CONAIRE D=630 | 0.111 | 38.05 | 4.22 |
| CABD013 | u | ABRAZADERA CIERRE PALANCA UNION GALVA JG DECOR VENT CONAIRE Ø 630 | 1 | 44.59 | 44.59 |
|  |  | Total |  |  | 242.87 |

**CCCDAL2563035** Cond CONAIRE JG DECOR AL 25 mm circular, D=630 mm y 0,7 mm de espesor 35 pct fig, simple pared helic
Precio: 257.49
Fabricación y suministro de conducto CONAIRE JG DECOR AL con geometría circular de 630 mm de diámetro, fabricado en chapa de acero galvanizado acabado estrella lisa imitación acero inoxidable, de 0,7 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A009 | ml | TUBO LISO GALVA ST DECOR AL-25x1000 CONAIRE D=630 | 1 | 161.95 | 161.95 |
| 5MCO925A009 | u | CODO GALVA 90º SEGMENTADO JG DECOR AL-25 CONAIRE D=630 | 0.1 | 259.65 | 25.97 |
| 5MCO425A009 | u | CODO GALVA 45º SEGMENTADO JG DECOR AL-25 CONAIRE D=630 | 0.042 | 154.24 | 6.48 |
| 5MTS925A009 | u | TE SIMPLE GALVA 90º SEGMENTADA JG DECOR AL-25 CONAIRE D=630 | 0.022 | 252.78 | 5.56 |
| 5MRC25A037 | u | REDUCCION CONCENTRICA GALVA SEGMENTADA JG DECOR AL-25 CONAIRE D=710/250 | 0.031 | 227.13 | 7.04 |
| 4MME25A009 | u | MANGUITO DE UNION GALVA SEGMENTADO JG INTRAFLEX AL-25 CONAIRE D=630 | 0.155 | 38.05 | 5.90 |
| CABD013 | u | ABRAZADERA CIERRE PALANCA UNION GALVA JG DECOR VENT CONAIRE Ø 630 | 1 | 44.59 | 44.59 |
|  |  | Total |  |  | 257.49 |

**CCCDAL2563045** Cond CONAIRE JG DECOR AL 25 mm circular, D=630 mm y 0,7 mm de espesor 45 pct fig, simple pared helic
Precio: 271.87
Fabricación y suministro de conducto CONAIRE JG DECOR AL con geometría circular de 630 mm de diámetro, fabricado en chapa de acero galvanizado acabado estrella lisa imitación acero inoxidable, de 0,7 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A009 | ml | TUBO LISO GALVA ST DECOR AL-25x1000 CONAIRE D=630 | 1 | 161.95 | 161.95 |
| 5MCO925A009 | u | CODO GALVA 90º SEGMENTADO JG DECOR AL-25 CONAIRE D=630 | 0.129 | 259.65 | 33.49 |
| 5MCO425A009 | u | CODO GALVA 45º SEGMENTADO JG DECOR AL-25 CONAIRE D=630 | 0.054 | 154.24 | 8.33 |
| 5MTS925A009 | u | TE SIMPLE GALVA 90º SEGMENTADA JG DECOR AL-25 CONAIRE D=630 | 0.028 | 252.78 | 7.08 |
| 5MRC25A037 | u | REDUCCION CONCENTRICA GALVA SEGMENTADA JG DECOR AL-25 CONAIRE D=710/250 | 0.039 | 227.13 | 8.86 |
| 4MME25A009 | u | MANGUITO DE UNION GALVA SEGMENTADO JG INTRAFLEX AL-25 CONAIRE D=630 | 0.199 | 38.05 | 7.57 |
| CABD013 | u | ABRAZADERA CIERRE PALANCA UNION GALVA JG DECOR VENT CONAIRE Ø 630 | 1 | 44.59 | 44.59 |
|  |  | Total |  |  | 271.87 |

**CCCDAL2563055** Cond CONAIRE JG DECOR AL 25 mm circular, D=630 mm y 0,7 mm de espesor 55 pct fig, simple pared helic
Precio: 286.52
Fabricación y suministro de conducto CONAIRE JG DECOR AL con geometría circular de 630 mm de diámetro, fabricado en chapa de acero galvanizado acabado estrella lisa imitación acero inoxidable, de 0,7 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A009 | ml | TUBO LISO GALVA ST DECOR AL-25x1000 CONAIRE D=630 | 1 | 161.95 | 161.95 |
| 5MCO925A009 | u | CODO GALVA 90º SEGMENTADO JG DECOR AL-25 CONAIRE D=630 | 0.157 | 259.65 | 40.77 |
| 5MCO425A009 | u | CODO GALVA 45º SEGMENTADO JG DECOR AL-25 CONAIRE D=630 | 0.066 | 154.24 | 10.18 |
| 5MTS925A009 | u | TE SIMPLE GALVA 90º SEGMENTADA JG DECOR AL-25 CONAIRE D=630 | 0.035 | 252.78 | 8.85 |
| 5MRC25A037 | u | REDUCCION CONCENTRICA GALVA SEGMENTADA JG DECOR AL-25 CONAIRE D=710/250 | 0.048 | 227.13 | 10.90 |
| 4MME25A009 | u | MANGUITO DE UNION GALVA SEGMENTADO JG INTRAFLEX AL-25 CONAIRE D=630 | 0.244 | 38.05 | 9.28 |
| CABD013 | u | ABRAZADERA CIERRE PALANCA UNION GALVA JG DECOR VENT CONAIRE Ø 630 | 1 | 44.59 | 44.59 |
|  |  | Total |  |  | 286.52 |

###### CCCDAL25710 Decor AL 25 D=710 mm

**CCCDAL2571015** Cond CONAIRE JG DECOR AL 25 mm circular, D=710 mm y 0,8 mm de espesor 15 pct fig, simple pared helic
Precio: 291.03
Fabricación y suministro de conducto CONAIRE JG DECOR AL con geometría circular de 710 mm de diámetro, fabricado en chapa de acero galvanizado acabado estrella lisa imitación acero inoxidable, de 0,8 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A010 | ml | TUBO LISO GALVA ST DECOR AL-25x1000 CONAIRE D=710 | 1 | 214.28 | 214.28 |
| 5MCO925A010 | u | CODO GALVA 90º SEGMENTADO JG DECOR AL-25 CONAIRE D=710 | 0.043 | 325.46 | 13.99 |
| 5MCO425A010 | u | CODO GALVA 45º SEGMENTADO JG DECOR AL-25 CONAIRE D=710 | 0.018 | 187.24 | 3.37 |
| 5MTS925A010 | u | TE SIMPLE GALVA 90º SEGMENTADA JG DECOR AL-25 CONAIRE D=710 | 0.009 | 315.92 | 2.84 |
| 5MRC25A045 | u | REDUCCION CONCENTRICA GALVA SEGMENTADA JG DECOR AL-25 CONAIRE D=710/630 | 0.013 | 208.61 | 2.71 |
| 4MME25A010 | u | MANGUITO DE UNION GALVA SEGMENTADO JG INTRAFLEX AL-25 CONAIRE D=710 | 0.066 | 42.24 | 2.79 |
| CABD014 | u | ABRAZADERA CIERRE PALANCA UNION GALVA JG DECOR VENT CONAIRE Ø 710 | 1 | 51.05 | 51.05 |
|  |  | Total |  |  | 291.03 |

**CCCDAL2571025** Cond CONAIRE JG DECOR AL 25 mm circular, D=710 mm y 0,8 mm de espesor 25 pct fig, simple pared helic
Precio: 308.39
Fabricación y suministro de conducto CONAIRE JG DECOR AL con geometría circular de 710 mm de diámetro, fabricado en chapa de acero galvanizado acabado estrella lisa imitación acero inoxidable, de 0,8 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A010 | ml | TUBO LISO GALVA ST DECOR AL-25x1000 CONAIRE D=710 | 1 | 214.28 | 214.28 |
| 5MCO925A010 | u | CODO GALVA 90º SEGMENTADO JG DECOR AL-25 CONAIRE D=710 | 0.071 | 325.46 | 23.11 |
| 5MCO425A010 | u | CODO GALVA 45º SEGMENTADO JG DECOR AL-25 CONAIRE D=710 | 0.03 | 187.24 | 5.62 |
| 5MTS925A010 | u | TE SIMPLE GALVA 90º SEGMENTADA JG DECOR AL-25 CONAIRE D=710 | 0.016 | 315.92 | 5.05 |
| 5MRC25A045 | u | REDUCCION CONCENTRICA GALVA SEGMENTADA JG DECOR AL-25 CONAIRE D=710/630 | 0.022 | 208.61 | 4.59 |
| 4MME25A010 | u | MANGUITO DE UNION GALVA SEGMENTADO JG INTRAFLEX AL-25 CONAIRE D=710 | 0.111 | 42.24 | 4.69 |
| CABD014 | u | ABRAZADERA CIERRE PALANCA UNION GALVA JG DECOR VENT CONAIRE Ø 710 | 1 | 51.05 | 51.05 |
|  |  | Total |  |  | 308.39 |

**CCCDAL2571035** Cond CONAIRE JG DECOR AL 25 mm circular, D=710 mm y 0,8 mm de espesor 35 pct fig, simple pared helic
Precio: 325.71
Fabricación y suministro de conducto CONAIRE JG DECOR AL con geometría circular de 710 mm de diámetro, fabricado en chapa de acero galvanizado acabado estrella lisa imitación acero inoxidable, de 0,8 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A010 | ml | TUBO LISO GALVA ST DECOR AL-25x1000 CONAIRE D=710 | 1 | 214.28 | 214.28 |
| 5MCO925A010 | u | CODO GALVA 90º SEGMENTADO JG DECOR AL-25 CONAIRE D=710 | 0.1 | 325.46 | 32.55 |
| 5MCO425A010 | u | CODO GALVA 45º SEGMENTADO JG DECOR AL-25 CONAIRE D=710 | 0.042 | 187.24 | 7.86 |
| 5MTS925A010 | u | TE SIMPLE GALVA 90º SEGMENTADA JG DECOR AL-25 CONAIRE D=710 | 0.022 | 315.92 | 6.95 |
| 5MRC25A045 | u | REDUCCION CONCENTRICA GALVA SEGMENTADA JG DECOR AL-25 CONAIRE D=710/630 | 0.031 | 208.61 | 6.47 |
| 4MME25A010 | u | MANGUITO DE UNION GALVA SEGMENTADO JG INTRAFLEX AL-25 CONAIRE D=710 | 0.155 | 42.24 | 6.55 |
| CABD014 | u | ABRAZADERA CIERRE PALANCA UNION GALVA JG DECOR VENT CONAIRE Ø 710 | 1 | 51.05 | 51.05 |
|  |  | Total |  |  | 325.71 |

**CCCDAL2571045** Cond CONAIRE JG DECOR AL 25 mm circular, D=710 mm y 0,8 mm de espesor 45 pct fig, simple pared helic
Precio: 342.82
Fabricación y suministro de conducto CONAIRE JG DECOR AL con geometría circular de 710 mm de diámetro, fabricado en chapa de acero galvanizado acabado estrella lisa imitación acero inoxidable, de 0,8 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A010 | ml | TUBO LISO GALVA ST DECOR AL-25x1000 CONAIRE D=710 | 1 | 214.28 | 214.28 |
| 5MCO925A010 | u | CODO GALVA 90º SEGMENTADO JG DECOR AL-25 CONAIRE D=710 | 0.129 | 325.46 | 41.98 |
| 5MCO425A010 | u | CODO GALVA 45º SEGMENTADO JG DECOR AL-25 CONAIRE D=710 | 0.054 | 187.24 | 10.11 |
| 5MTS925A010 | u | TE SIMPLE GALVA 90º SEGMENTADA JG DECOR AL-25 CONAIRE D=710 | 0.028 | 315.92 | 8.85 |
| 5MRC25A045 | u | REDUCCION CONCENTRICA GALVA SEGMENTADA JG DECOR AL-25 CONAIRE D=710/630 | 0.039 | 208.61 | 8.14 |
| 4MME25A010 | u | MANGUITO DE UNION GALVA SEGMENTADO JG INTRAFLEX AL-25 CONAIRE D=710 | 0.199 | 42.24 | 8.41 |
| CABD014 | u | ABRAZADERA CIERRE PALANCA UNION GALVA JG DECOR VENT CONAIRE Ø 710 | 1 | 51.05 | 51.05 |
|  |  | Total |  |  | 342.82 |

**CCCDAL2571055** Cond CONAIRE JG DECOR AL 25 mm circular, D=710 mm y 0,8 mm de espesor 55 pct fig, simple pared helic
Precio: 360.17
Fabricación y suministro de conducto CONAIRE JG DECOR AL con geometría circular de 710 mm de diámetro, fabricado en chapa de acero galvanizado acabado estrella lisa imitación acero inoxidable, de 0,8 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A010 | ml | TUBO LISO GALVA ST DECOR AL-25x1000 CONAIRE D=710 | 1 | 214.28 | 214.28 |
| 5MCO925A010 | u | CODO GALVA 90º SEGMENTADO JG DECOR AL-25 CONAIRE D=710 | 0.157 | 325.46 | 51.10 |
| 5MCO425A010 | u | CODO GALVA 45º SEGMENTADO JG DECOR AL-25 CONAIRE D=710 | 0.066 | 187.24 | 12.36 |
| 5MTS925A010 | u | TE SIMPLE GALVA 90º SEGMENTADA JG DECOR AL-25 CONAIRE D=710 | 0.035 | 315.92 | 11.06 |
| 5MRC25A045 | u | REDUCCION CONCENTRICA GALVA SEGMENTADA JG DECOR AL-25 CONAIRE D=710/630 | 0.048 | 208.61 | 10.01 |
| 4MME25A010 | u | MANGUITO DE UNION GALVA SEGMENTADO JG INTRAFLEX AL-25 CONAIRE D=710 | 0.244 | 42.24 | 10.31 |
| CABD014 | u | ABRAZADERA CIERRE PALANCA UNION GALVA JG DECOR VENT CONAIRE Ø 710 | 1 | 51.05 | 51.05 |
|  |  | Total |  |  | 360.17 |

###### CCCDAL25800 Decor AL 25 D=800 mm

**CCCDAL2580015** Cond CONAIRE JG DECOR AL 25 mm circular, D=800 mm y 0,8 mm de espesor 15 pct fig, simple pared helic
Precio: 332.65
Fabricación y suministro de conducto CONAIRE JG DECOR AL con geometría circular de 800 mm de diámetro, fabricado en chapa de acero galvanizado acabado estrella lisa imitación acero inoxidable, de 0,8 mm de espesor según UNE 1506, pared simple, calidad DX51+Z 250/275 ,incorpora en su cara interior un aislamiento termico y acustico de espuma elastomera de celula cerrada de 25mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1025A011 | ml | TUBO LISO GALVA ST DECOR AL-25x1000 CONAIRE D=800 | 1 | 239.96 | 239.96 |
| 5MCO925A011 | u | CODO GALVA 90º SEGMENTADO JG DECOR AL-25 CONAIRE D=800 | 0.043 | 440.35 | 18.94 |
| 5MCO425A011 | u | CODO GALVA 45º SEGMENTADO JG DECOR AL-25 CONAIRE D=800 | 0.018 | 245.79 | 4.42 |
| 5MTS925A011 | u | TE SIMPLE GALVA 90º SEGMENTADA JG DECOR AL-25 CONAIRE D=800 | 0.009 | 401.43 | 3.61 |
| 5MRC25A054 | u | REDUCCION CONCENTRICA GALVA SEGMENTADA JG DECOR AL-25 CONAIRE D=800/710 | 0.013 | 249.29 | 3.24 |
| 4MME25A011 | u | MANGUITO DE UNION GALVA SEGMENTADO JG INTRAFLEX AL-25 CONAIRE D=800 | 0.066 | 46.18 | 3.05 |
| CABD015 | u | ABRAZADERA CIERRE PALANCA UNION GALVA JG DECOR VENT CONAIRE Ø 800 | 1 | 59.43 | 59.43 |
|  |  | Total |  |  | 332.65 |

**CCCDAL2580025** Cond CONAIRE JG DECOR AL 25 mm circular, D=800 mm y 0,8 mm de espesor 25 pct fig, simple pared helic
Precio: 355.05
Fabricación y suministro de conducto CONAIRE JG DECOR AL con geometría circular de 800 mm de diámetro, fabricado en chapa de acero galvanizado acabado estrella lisa imitación acero inoxidable, de 0,8 mm de espesor según UNE 1506, pared simple, calidad DX51+Z 250/275 ,incorpora en su cara interior un aislamiento termico y acustico de espuma elastomera de celula cerrada de 25mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1025A011 | ml | TUBO LISO GALVA ST DECOR AL-25x1000 CONAIRE D=800 | 1 | 239.96 | 239.96 |
| 5MCO925A011 | u | CODO GALVA 90º SEGMENTADO JG DECOR AL-25 CONAIRE D=800 | 0.071 | 440.35 | 31.26 |
| 5MCO425A011 | u | CODO GALVA 45º SEGMENTADO JG DECOR AL-25 CONAIRE D=800 | 0.03 | 245.79 | 7.37 |
| 5MTS925A011 | u | TE SIMPLE GALVA 90º SEGMENTADA JG DECOR AL-25 CONAIRE D=800 | 0.016 | 401.43 | 6.42 |
| 5MRC25A054 | u | REDUCCION CONCENTRICA GALVA SEGMENTADA JG DECOR AL-25 CONAIRE D=800/710 | 0.022 | 249.29 | 5.48 |
| 4MME25A011 | u | MANGUITO DE UNION GALVA SEGMENTADO JG INTRAFLEX AL-25 CONAIRE D=800 | 0.111 | 46.18 | 5.13 |
| CABD015 | u | ABRAZADERA CIERRE PALANCA UNION GALVA JG DECOR VENT CONAIRE Ø 800 | 1 | 59.43 | 59.43 |
|  |  | Total |  |  | 355.05 |

**CCCDAL2580035** Cond CONAIRE JG DECOR AL 25 mm circular, D=800 mm y 0,8 mm de espesor 35 pct fig, simple pared helic
Precio: 377.47
Fabricación y suministro de conducto CONAIRE JG DECOR AL con geometría circular de 800 mm de diámetro, fabricado en chapa de acero galvanizado acabado estrella lisa imitación acero inoxidable, de 0,8 mm de espesor según UNE 1506, pared simple, calidad DX51+Z 250/275 ,incorpora en su cara interior un aislamiento termico y acustico de espuma elastomera de celula cerrada de 25mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1025A011 | ml | TUBO LISO GALVA ST DECOR AL-25x1000 CONAIRE D=800 | 1 | 239.96 | 239.96 |
| 5MCO925A011 | u | CODO GALVA 90º SEGMENTADO JG DECOR AL-25 CONAIRE D=800 | 0.1 | 440.35 | 44.04 |
| 5MCO425A011 | u | CODO GALVA 45º SEGMENTADO JG DECOR AL-25 CONAIRE D=800 | 0.042 | 245.79 | 10.32 |
| 5MTS925A011 | u | TE SIMPLE GALVA 90º SEGMENTADA JG DECOR AL-25 CONAIRE D=800 | 0.022 | 401.43 | 8.83 |
| 5MRC25A054 | u | REDUCCION CONCENTRICA GALVA SEGMENTADA JG DECOR AL-25 CONAIRE D=800/710 | 0.031 | 249.29 | 7.73 |
| 4MME25A011 | u | MANGUITO DE UNION GALVA SEGMENTADO JG INTRAFLEX AL-25 CONAIRE D=800 | 0.155 | 46.18 | 7.16 |
| CABD015 | u | ABRAZADERA CIERRE PALANCA UNION GALVA JG DECOR VENT CONAIRE Ø 800 | 1 | 59.43 | 59.43 |
|  |  | Total |  |  | 377.47 |

**CCCDAL2580045** Cond CONAIRE JG DECOR AL 25 mm circular, D=800 mm y 0,8 mm de espesor 45 pct fig, simple pared helic
Precio: 399.62
Fabricación y suministro de conducto CONAIRE JG DECOR AL con geometría circular de 800 mm de diámetro, fabricado en chapa de acero galvanizado acabado estrella lisa imitación acero inoxidable, de 0,8 mm de espesor según UNE 1506, pared simple, calidad DX51+Z 250/275 ,incorpora en su cara interior un aislamiento termico y acustico de espuma elastomera de celula cerrada de 25mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1025A011 | ml | TUBO LISO GALVA ST DECOR AL-25x1000 CONAIRE D=800 | 1 | 239.96 | 239.96 |
| 5MCO925A011 | u | CODO GALVA 90º SEGMENTADO JG DECOR AL-25 CONAIRE D=800 | 0.129 | 440.35 | 56.81 |
| 5MCO425A011 | u | CODO GALVA 45º SEGMENTADO JG DECOR AL-25 CONAIRE D=800 | 0.054 | 245.79 | 13.27 |
| 5MTS925A011 | u | TE SIMPLE GALVA 90º SEGMENTADA JG DECOR AL-25 CONAIRE D=800 | 0.028 | 401.43 | 11.24 |
| 5MRC25A054 | u | REDUCCION CONCENTRICA GALVA SEGMENTADA JG DECOR AL-25 CONAIRE D=800/710 | 0.039 | 249.29 | 9.72 |
| 4MME25A011 | u | MANGUITO DE UNION GALVA SEGMENTADO JG INTRAFLEX AL-25 CONAIRE D=800 | 0.199 | 46.18 | 9.19 |
| CABD015 | u | ABRAZADERA CIERRE PALANCA UNION GALVA JG DECOR VENT CONAIRE Ø 800 | 1 | 59.43 | 59.43 |
|  |  | Total |  |  | 399.62 |

**CCCDAL2580055** Cond CONAIRE JG DECOR AL 25 mm circular, D=800 mm y 0,8 mm de espesor 55 pct fig, simple pared helic
Precio: 422.03
Fabricación y suministro de conducto CONAIRE JG DECOR AL con geometría circular de 800 mm de diámetro, fabricado en chapa de acero galvanizado acabado estrella lisa imitación acero inoxidable, de 0,8 mm de espesor según UNE 1506, pared simple, calidad DX51+Z 250/275 ,incorpora en su cara interior un aislamiento termico y acustico de espuma elastomera de celula cerrada de 25mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1025A011 | ml | TUBO LISO GALVA ST DECOR AL-25x1000 CONAIRE D=800 | 1 | 239.96 | 239.96 |
| 5MCO925A011 | u | CODO GALVA 90º SEGMENTADO JG DECOR AL-25 CONAIRE D=800 | 0.157 | 440.35 | 69.13 |
| 5MCO425A011 | u | CODO GALVA 45º SEGMENTADO JG DECOR AL-25 CONAIRE D=800 | 0.066 | 245.79 | 16.22 |
| 5MTS925A011 | u | TE SIMPLE GALVA 90º SEGMENTADA JG DECOR AL-25 CONAIRE D=800 | 0.035 | 401.43 | 14.05 |
| 5MRC25A054 | u | REDUCCION CONCENTRICA GALVA SEGMENTADA JG DECOR AL-25 CONAIRE D=800/710 | 0.048 | 249.29 | 11.97 |
| 4MME25A011 | u | MANGUITO DE UNION GALVA SEGMENTADO JG INTRAFLEX AL-25 CONAIRE D=800 | 0.244 | 46.18 | 11.27 |
| CABD015 | u | ABRAZADERA CIERRE PALANCA UNION GALVA JG DECOR VENT CONAIRE Ø 800 | 1 | 59.43 | 59.43 |
|  |  | Total |  |  | 422.03 |

###### 040103020405 Espesor 32 mm

###### CCCDAL32250 Decor AL 32 D=250 mm

**CCCDAL3225015** Cond CONAIRE JG DECOR AL 32 mm circular, D=250 mm y 0,5 mm de espesor 15 pct fig, simple pared helic
Precio: 102.37
Fabricación y suministro de conducto CONAIRE JG DECOR AL con geometría circular de 250 mm de diámetro, fabricado en chapa de acero galvanizado acabado estrella lisa imitación acero inoxidable, de 0,5 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A001 | ml | TUBO LISO GALVA ST DECOR AL-32x1000 CONAIRE D=250 | 1 | 70.03 | 70.03 |
| 5MCO932A001 | u | CODO GALVA 90º SEGMENTADO JG DECOR AL-32 CONAIRE D=250 | 0.043 | 66.77 | 2.87 |
| 5MCO432A001 | u | CODO GALVA 45º SEGMENTADO JG DECOR AL-32 CONAIRE D=250 | 0.018 | 41.49 | 0.75 |
| 5MTS932A001 | u | TE SIMPLE GALVA 90º SEGMENTADA JG DECOR AL-32 CONAIRE D=250 | 0.009 | 74.81 | 0.67 |
| 5MRC32A001 | u | REDUCCION CONCENTRICA GALVA SEGMENTADA JG DECOR AL-32 CONAIRE D=300/250 | 0.013 | 61.25 | 0.80 |
| 4MME32A001 | u | MANGUITO DE UNION GALVA SEGMENTADO JG INTRAFLEX AL-32 CONAIRE D=250 | 0.066 | 17.17 | 1.13 |
| CABD005 | u | ABRAZADERA CIERRE PALANCA UNION GALVA JG DECOR VENT CONAIRE Ø 250 | 1 | 26.12 | 26.12 |
|  |  | Total |  |  | 102.37 |

**CCCDAL3225025** Cond CONAIRE JG DECOR AL 32 mm circular, D=250 mm y 0,5 mm de espesor 25 pct fig, simple pared helic
Precio: 106.59
Fabricación y suministro de conducto CONAIRE JG DECOR AL con geometría circular de 250 mm de diámetro, fabricado en chapa de acero galvanizado acabado estrella lisa imitación acero inoxidable, de 0,5 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A001 | ml | TUBO LISO GALVA ST DECOR AL-32x1000 CONAIRE D=250 | 1 | 70.03 | 70.03 |
| 5MCO932A001 | u | CODO GALVA 90º SEGMENTADO JG DECOR AL-32 CONAIRE D=250 | 0.071 | 66.77 | 4.74 |
| 5MCO432A001 | u | CODO GALVA 45º SEGMENTADO JG DECOR AL-32 CONAIRE D=250 | 0.03 | 41.49 | 1.24 |
| 5MTS932A001 | u | TE SIMPLE GALVA 90º SEGMENTADA JG DECOR AL-32 CONAIRE D=250 | 0.016 | 74.81 | 1.20 |
| 5MRC32A001 | u | REDUCCION CONCENTRICA GALVA SEGMENTADA JG DECOR AL-32 CONAIRE D=300/250 | 0.022 | 61.25 | 1.35 |
| 4MME32A001 | u | MANGUITO DE UNION GALVA SEGMENTADO JG INTRAFLEX AL-32 CONAIRE D=250 | 0.111 | 17.17 | 1.91 |
| CABD005 | u | ABRAZADERA CIERRE PALANCA UNION GALVA JG DECOR VENT CONAIRE Ø 250 | 1 | 26.12 | 26.12 |
|  |  | Total |  |  | 106.59 |

**CCCDAL3225035** Cond CONAIRE JG DECOR AL 32 mm circular, D=250 mm y 0,5 mm de espesor 35 pct fig, simple pared helic
Precio: 110.78
Fabricación y suministro de conducto CONAIRE JG DECOR AL con geometría circular de 250 mm de diámetro, fabricado en chapa de acero galvanizado acabado estrella lisa imitación acero inoxidable, de 0,5 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A001 | ml | TUBO LISO GALVA ST DECOR AL-32x1000 CONAIRE D=250 | 1 | 70.03 | 70.03 |
| 5MCO932A001 | u | CODO GALVA 90º SEGMENTADO JG DECOR AL-32 CONAIRE D=250 | 0.1 | 66.77 | 6.68 |
| 5MCO432A001 | u | CODO GALVA 45º SEGMENTADO JG DECOR AL-32 CONAIRE D=250 | 0.042 | 41.49 | 1.74 |
| 5MTS932A001 | u | TE SIMPLE GALVA 90º SEGMENTADA JG DECOR AL-32 CONAIRE D=250 | 0.022 | 74.81 | 1.65 |
| 5MRC32A001 | u | REDUCCION CONCENTRICA GALVA SEGMENTADA JG DECOR AL-32 CONAIRE D=300/250 | 0.031 | 61.25 | 1.90 |
| 4MME32A001 | u | MANGUITO DE UNION GALVA SEGMENTADO JG INTRAFLEX AL-32 CONAIRE D=250 | 0.155 | 17.17 | 2.66 |
| CABD005 | u | ABRAZADERA CIERRE PALANCA UNION GALVA JG DECOR VENT CONAIRE Ø 250 | 1 | 26.12 | 26.12 |
|  |  | Total |  |  | 110.78 |

**CCCDAL3225045** Cond CONAIRE JG DECOR AL 32 mm circular, D=250 mm y 0,5 mm de espesor 45 pct fig, simple pared helic
Precio: 114.9
Fabricación y suministro de conducto CONAIRE JG DECOR AL con geometría circular de 250 mm de diámetro, fabricado en chapa de acero galvanizado acabado estrella lisa imitación acero inoxidable, de 0,5 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A001 | ml | TUBO LISO GALVA ST DECOR AL-32x1000 CONAIRE D=250 | 1 | 70.03 | 70.03 |
| 5MCO932A001 | u | CODO GALVA 90º SEGMENTADO JG DECOR AL-32 CONAIRE D=250 | 0.129 | 66.77 | 8.61 |
| 5MCO432A001 | u | CODO GALVA 45º SEGMENTADO JG DECOR AL-32 CONAIRE D=250 | 0.054 | 41.49 | 2.24 |
| 5MTS932A001 | u | TE SIMPLE GALVA 90º SEGMENTADA JG DECOR AL-32 CONAIRE D=250 | 0.028 | 74.81 | 2.09 |
| 5MRC32A001 | u | REDUCCION CONCENTRICA GALVA SEGMENTADA JG DECOR AL-32 CONAIRE D=300/250 | 0.039 | 61.25 | 2.39 |
| 4MME32A001 | u | MANGUITO DE UNION GALVA SEGMENTADO JG INTRAFLEX AL-32 CONAIRE D=250 | 0.199 | 17.17 | 3.42 |
| CABD005 | u | ABRAZADERA CIERRE PALANCA UNION GALVA JG DECOR VENT CONAIRE Ø 250 | 1 | 26.12 | 26.12 |
|  |  | Total |  |  | 114.9 |

**CCCDAL3225055** Cond CONAIRE JG DECOR AL 32 mm circular, D=250 mm y 0,5 mm de espesor 55 pct fig, simple pared helic
Precio: 119.12
Fabricación y suministro de conducto CONAIRE JG DECOR AL con geometría circular de 250 mm de diámetro, fabricado en chapa de acero galvanizado acabado estrella lisa imitación acero inoxidable, de 0,5 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A001 | ml | TUBO LISO GALVA ST DECOR AL-32x1000 CONAIRE D=250 | 1 | 70.03 | 70.03 |
| 5MCO932A001 | u | CODO GALVA 90º SEGMENTADO JG DECOR AL-32 CONAIRE D=250 | 0.157 | 66.77 | 10.48 |
| 5MCO432A001 | u | CODO GALVA 45º SEGMENTADO JG DECOR AL-32 CONAIRE D=250 | 0.066 | 41.49 | 2.74 |
| 5MTS932A001 | u | TE SIMPLE GALVA 90º SEGMENTADA JG DECOR AL-32 CONAIRE D=250 | 0.035 | 74.81 | 2.62 |
| 5MRC32A001 | u | REDUCCION CONCENTRICA GALVA SEGMENTADA JG DECOR AL-32 CONAIRE D=300/250 | 0.048 | 61.25 | 2.94 |
| 4MME32A001 | u | MANGUITO DE UNION GALVA SEGMENTADO JG INTRAFLEX AL-32 CONAIRE D=250 | 0.244 | 17.17 | 4.19 |
| CABD005 | u | ABRAZADERA CIERRE PALANCA UNION GALVA JG DECOR VENT CONAIRE Ø 250 | 1 | 26.12 | 26.12 |
|  |  | Total |  |  | 119.12 |

###### CCCDAL32300 Decor AL 32 D=300 mm

**CCCDAL3230015** Cond CONAIRE JG DECOR AL 32 mm circular, D=300 mm y 0,5 mm de espesor 15 pct fig, simple pared helic
Precio: 118.28
Fabricación y suministro de conducto CONAIRE JG DECOR AL con geometría circular de 300 mm de diámetro, fabricado en chapa de acero galvanizado acabado estrella lisa imitación acero inoxidable, de 0,5 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A002 | ml | TUBO LISO GALVA ST DECOR AL-32x1000 CONAIRE D=300 | 1 | 84.59 | 84.59 |
| 5MCO932A002 | u | CODO GALVA 90º SEGMENTADO JG DECOR AL-32 CONAIRE D=300 | 0.043 | 75.73 | 3.26 |
| 5MCO432A002 | u | CODO GALVA 45º SEGMENTADO JG DECOR AL-32 CONAIRE D=300 | 0.018 | 45.88 | 0.83 |
| 5MTS932A002 | u | TE SIMPLE GALVA 90º SEGMENTADA JG DECOR AL-32 CONAIRE D=300 | 0.009 | 78.26 | 0.70 |
| 5MRC32A001 | u | REDUCCION CONCENTRICA GALVA SEGMENTADA JG DECOR AL-32 CONAIRE D=300/250 | 0.013 | 61.25 | 0.80 |
| 4MME32A002 | u | MANGUITO DE UNION GALVA SEGMENTADO JG INTRAFLEX AL-32 CONAIRE D=300 | 0.066 | 21.31 | 1.41 |
| CABD006 | u | ABRAZADERA CIERRE PALANCA UNION GALVA JG DECOR VENT CONAIRE Ø 300 | 1 | 26.69 | 26.69 |
|  |  | Total |  |  | 118.28 |

**CCCDAL3230025** Cond CONAIRE JG DECOR AL 32 mm circular, D=300 mm y 0,5 mm de espesor 25 pct fig, simple pared helic
Precio: 123.01
Fabricación y suministro de conducto CONAIRE JG DECOR AL con geometría circular de 300 mm de diámetro, fabricado en chapa de acero galvanizado acabado estrella lisa imitación acero inoxidable, de 0,5 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A002 | ml | TUBO LISO GALVA ST DECOR AL-32x1000 CONAIRE D=300 | 1 | 84.59 | 84.59 |
| 5MCO932A002 | u | CODO GALVA 90º SEGMENTADO JG DECOR AL-32 CONAIRE D=300 | 0.071 | 75.73 | 5.38 |
| 5MCO432A002 | u | CODO GALVA 45º SEGMENTADO JG DECOR AL-32 CONAIRE D=300 | 0.03 | 45.88 | 1.38 |
| 5MTS932A002 | u | TE SIMPLE GALVA 90º SEGMENTADA JG DECOR AL-32 CONAIRE D=300 | 0.016 | 78.26 | 1.25 |
| 5MRC32A001 | u | REDUCCION CONCENTRICA GALVA SEGMENTADA JG DECOR AL-32 CONAIRE D=300/250 | 0.022 | 61.25 | 1.35 |
| 4MME32A002 | u | MANGUITO DE UNION GALVA SEGMENTADO JG INTRAFLEX AL-32 CONAIRE D=300 | 0.111 | 21.31 | 2.37 |
| CABD006 | u | ABRAZADERA CIERRE PALANCA UNION GALVA JG DECOR VENT CONAIRE Ø 300 | 1 | 26.69 | 26.69 |
|  |  | Total |  |  | 123.01 |

**CCCDAL3230035** Cond CONAIRE JG DECOR AL 32 mm circular, D=300 mm y 0,5 mm de espesor 35 pct fig, simple pared helic
Precio: 127.7
Fabricación y suministro de conducto CONAIRE JG DECOR AL con geometría circular de 300 mm de diámetro, fabricado en chapa de acero galvanizado acabado estrella lisa imitación acero inoxidable, de 0,5 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A002 | ml | TUBO LISO GALVA ST DECOR AL-32x1000 CONAIRE D=300 | 1 | 84.59 | 84.59 |
| 5MCO932A002 | u | CODO GALVA 90º SEGMENTADO JG DECOR AL-32 CONAIRE D=300 | 0.1 | 75.73 | 7.57 |
| 5MCO432A002 | u | CODO GALVA 45º SEGMENTADO JG DECOR AL-32 CONAIRE D=300 | 0.042 | 45.88 | 1.93 |
| 5MTS932A002 | u | TE SIMPLE GALVA 90º SEGMENTADA JG DECOR AL-32 CONAIRE D=300 | 0.022 | 78.26 | 1.72 |
| 5MRC32A001 | u | REDUCCION CONCENTRICA GALVA SEGMENTADA JG DECOR AL-32 CONAIRE D=300/250 | 0.031 | 61.25 | 1.90 |
| 4MME32A002 | u | MANGUITO DE UNION GALVA SEGMENTADO JG INTRAFLEX AL-32 CONAIRE D=300 | 0.155 | 21.31 | 3.30 |
| CABD006 | u | ABRAZADERA CIERRE PALANCA UNION GALVA JG DECOR VENT CONAIRE Ø 300 | 1 | 26.69 | 26.69 |
|  |  | Total |  |  | 127.7 |

**CCCDAL3230045** Cond CONAIRE JG DECOR AL 32 mm circular, D=300 mm y 0,5 mm de espesor 45 pct fig, simple pared helic
Precio: 132.35
Fabricación y suministro de conducto CONAIRE JG DECOR AL con geometría circular de 300 mm de diámetro, fabricado en chapa de acero galvanizado acabado estrella lisa imitación acero inoxidable, de 0,5 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A002 | ml | TUBO LISO GALVA ST DECOR AL-32x1000 CONAIRE D=300 | 1 | 84.59 | 84.59 |
| 5MCO932A002 | u | CODO GALVA 90º SEGMENTADO JG DECOR AL-32 CONAIRE D=300 | 0.129 | 75.73 | 9.77 |
| 5MCO432A002 | u | CODO GALVA 45º SEGMENTADO JG DECOR AL-32 CONAIRE D=300 | 0.054 | 45.88 | 2.48 |
| 5MTS932A002 | u | TE SIMPLE GALVA 90º SEGMENTADA JG DECOR AL-32 CONAIRE D=300 | 0.028 | 78.26 | 2.19 |
| 5MRC32A001 | u | REDUCCION CONCENTRICA GALVA SEGMENTADA JG DECOR AL-32 CONAIRE D=300/250 | 0.039 | 61.25 | 2.39 |
| 4MME32A002 | u | MANGUITO DE UNION GALVA SEGMENTADO JG INTRAFLEX AL-32 CONAIRE D=300 | 0.199 | 21.31 | 4.24 |
| CABD006 | u | ABRAZADERA CIERRE PALANCA UNION GALVA JG DECOR VENT CONAIRE Ø 300 | 1 | 26.69 | 26.69 |
|  |  | Total |  |  | 132.35 |

**CCCDAL3230055** Cond CONAIRE JG DECOR AL 32 mm circular, D=300 mm y 0,5 mm de espesor 55 pct fig, simple pared helic
Precio: 137.08
Fabricación y suministro de conducto CONAIRE JG DECOR AL con geometría circular de 300 mm de diámetro, fabricado en chapa de acero galvanizado acabado estrella lisa imitación acero inoxidable, de 0,5 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A002 | ml | TUBO LISO GALVA ST DECOR AL-32x1000 CONAIRE D=300 | 1 | 84.59 | 84.59 |
| 5MCO932A002 | u | CODO GALVA 90º SEGMENTADO JG DECOR AL-32 CONAIRE D=300 | 0.157 | 75.73 | 11.89 |
| 5MCO432A002 | u | CODO GALVA 45º SEGMENTADO JG DECOR AL-32 CONAIRE D=300 | 0.066 | 45.88 | 3.03 |
| 5MTS932A002 | u | TE SIMPLE GALVA 90º SEGMENTADA JG DECOR AL-32 CONAIRE D=300 | 0.035 | 78.26 | 2.74 |
| 5MRC32A001 | u | REDUCCION CONCENTRICA GALVA SEGMENTADA JG DECOR AL-32 CONAIRE D=300/250 | 0.048 | 61.25 | 2.94 |
| 4MME32A002 | u | MANGUITO DE UNION GALVA SEGMENTADO JG INTRAFLEX AL-32 CONAIRE D=300 | 0.244 | 21.31 | 5.20 |
| CABD006 | u | ABRAZADERA CIERRE PALANCA UNION GALVA JG DECOR VENT CONAIRE Ø 300 | 1 | 26.69 | 26.69 |
|  |  | Total |  |  | 137.08 |

###### CCCDAL32355 Decor AL 32 D=355 mm

**CCCDAL3235515** Cond CONAIRE JG DECOR AL 32 mm circular, D=355 mm y 0,6 mm de espesor 15 pct fig, simple pared helic
Precio: 136.85
Fabricación y suministro de conducto CONAIRE JG DECOR AL con geometría circular de 355 mm de diámetro, fabricado en chapa de acero galvanizado acabado estrella lisa imitación acero inoxidable, de 0,6 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A003 | ml | TUBO LISO GALVA ST DECOR AL-32x1000 CONAIRE D=355 | 1 | 97.21 | 97.21 |
| 5MCO932A003 | u | CODO GALVA 90º SEGMENTADO JG DECOR AL-32 CONAIRE D=355 | 0.043 | 108.52 | 4.67 |
| 5MCO432A003 | u | CODO GALVA 45º SEGMENTADO JG DECOR AL-32 CONAIRE D=355 | 0.018 | 63.53 | 1.14 |
| 5MTS932A003 | u | TE SIMPLE GALVA 90º SEGMENTADA JG DECOR AL-32 CONAIRE D=355 | 0.009 | 111.99 | 1.01 |
| 5MRC32A003 | u | REDUCCION CONCENTRICA GALVA SEGMENTADA JG DECOR AL-32 CONAIRE D=355/300 | 0.013 | 70.47 | 0.92 |
| 4MME32A003 | u | MANGUITO DE UNION GALVA SEGMENTADO JG INTRAFLEX AL-32 CONAIRE D=355 | 0.066 | 23.9 | 1.58 |
| CABD007 | u | ABRAZADERA CIERRE PALANCA UNION GALVA JG DECOR VENT CONAIRE Ø 355 | 1 | 30.32 | 30.32 |
|  |  | Total |  |  | 136.85 |

**CCCDAL3235525** Cond CONAIRE JG DECOR AL 32 mm circular, D=355 mm y 0,6 mm de espesor 25 pct fig, simple pared helic
Precio: 143.13
Fabricación y suministro de conducto CONAIRE JG DECOR AL con geometría circular de 355 mm de diámetro, fabricado en chapa de acero galvanizado acabado estrella lisa imitación acero inoxidable, de 0,6 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A003 | ml | TUBO LISO GALVA ST DECOR AL-32x1000 CONAIRE D=355 | 1 | 97.21 | 97.21 |
| 5MCO932A003 | u | CODO GALVA 90º SEGMENTADO JG DECOR AL-32 CONAIRE D=355 | 0.071 | 108.52 | 7.70 |
| 5MCO432A003 | u | CODO GALVA 45º SEGMENTADO JG DECOR AL-32 CONAIRE D=355 | 0.03 | 63.53 | 1.91 |
| 5MTS932A003 | u | TE SIMPLE GALVA 90º SEGMENTADA JG DECOR AL-32 CONAIRE D=355 | 0.016 | 111.99 | 1.79 |
| 5MRC32A003 | u | REDUCCION CONCENTRICA GALVA SEGMENTADA JG DECOR AL-32 CONAIRE D=355/300 | 0.022 | 70.47 | 1.55 |
| 4MME32A003 | u | MANGUITO DE UNION GALVA SEGMENTADO JG INTRAFLEX AL-32 CONAIRE D=355 | 0.111 | 23.9 | 2.65 |
| CABD007 | u | ABRAZADERA CIERRE PALANCA UNION GALVA JG DECOR VENT CONAIRE Ø 355 | 1 | 30.32 | 30.32 |
|  |  | Total |  |  | 143.13 |

**CCCDAL3235535** Cond CONAIRE JG DECOR AL 32 mm circular, D=355 mm y 0,6 mm de espesor 35 pct fig, simple pared helic
Precio: 149.39
Fabricación y suministro de conducto CONAIRE JG DECOR AL con geometría circular de 355 mm de diámetro, fabricado en chapa de acero galvanizado acabado estrella lisa imitación acero inoxidable, de 0,6 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A003 | ml | TUBO LISO GALVA ST DECOR AL-32x1000 CONAIRE D=355 | 1 | 97.21 | 97.21 |
| 5MCO932A003 | u | CODO GALVA 90º SEGMENTADO JG DECOR AL-32 CONAIRE D=355 | 0.1 | 108.52 | 10.85 |
| 5MCO432A003 | u | CODO GALVA 45º SEGMENTADO JG DECOR AL-32 CONAIRE D=355 | 0.042 | 63.53 | 2.67 |
| 5MTS932A003 | u | TE SIMPLE GALVA 90º SEGMENTADA JG DECOR AL-32 CONAIRE D=355 | 0.022 | 111.99 | 2.46 |
| 5MRC32A003 | u | REDUCCION CONCENTRICA GALVA SEGMENTADA JG DECOR AL-32 CONAIRE D=355/300 | 0.031 | 70.47 | 2.18 |
| 4MME32A003 | u | MANGUITO DE UNION GALVA SEGMENTADO JG INTRAFLEX AL-32 CONAIRE D=355 | 0.155 | 23.9 | 3.70 |
| CABD007 | u | ABRAZADERA CIERRE PALANCA UNION GALVA JG DECOR VENT CONAIRE Ø 355 | 1 | 30.32 | 30.32 |
|  |  | Total |  |  | 149.39 |

**CCCDAL3235545** Cond CONAIRE JG DECOR AL 32 mm circular, D=355 mm y 0,6 mm de espesor 45 pct fig, simple pared helic
Precio: 155.61
Fabricación y suministro de conducto CONAIRE JG DECOR AL con geometría circular de 355 mm de diámetro, fabricado en chapa de acero galvanizado acabado estrella lisa imitación acero inoxidable, de 0,6 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A003 | ml | TUBO LISO GALVA ST DECOR AL-32x1000 CONAIRE D=355 | 1 | 97.21 | 97.21 |
| 5MCO932A003 | u | CODO GALVA 90º SEGMENTADO JG DECOR AL-32 CONAIRE D=355 | 0.129 | 108.52 | 14.00 |
| 5MCO432A003 | u | CODO GALVA 45º SEGMENTADO JG DECOR AL-32 CONAIRE D=355 | 0.054 | 63.53 | 3.43 |
| 5MTS932A003 | u | TE SIMPLE GALVA 90º SEGMENTADA JG DECOR AL-32 CONAIRE D=355 | 0.028 | 111.99 | 3.14 |
| 5MRC32A003 | u | REDUCCION CONCENTRICA GALVA SEGMENTADA JG DECOR AL-32 CONAIRE D=355/300 | 0.039 | 70.47 | 2.75 |
| 4MME32A003 | u | MANGUITO DE UNION GALVA SEGMENTADO JG INTRAFLEX AL-32 CONAIRE D=355 | 0.199 | 23.9 | 4.76 |
| CABD007 | u | ABRAZADERA CIERRE PALANCA UNION GALVA JG DECOR VENT CONAIRE Ø 355 | 1 | 30.32 | 30.32 |
|  |  | Total |  |  | 155.61 |

**CCCDAL3235555** Cond CONAIRE JG DECOR AL 32 mm circular, D=355 mm y 0,6 mm de espesor 55 pct fig, simple pared helic
Precio: 161.89
Fabricación y suministro de conducto CONAIRE JG DECOR AL con geometría circular de 355 mm de diámetro, fabricado en chapa de acero galvanizado acabado estrella lisa imitación acero inoxidable, de 0,6 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A003 | ml | TUBO LISO GALVA ST DECOR AL-32x1000 CONAIRE D=355 | 1 | 97.21 | 97.21 |
| 5MCO932A003 | u | CODO GALVA 90º SEGMENTADO JG DECOR AL-32 CONAIRE D=355 | 0.157 | 108.52 | 17.04 |
| 5MCO432A003 | u | CODO GALVA 45º SEGMENTADO JG DECOR AL-32 CONAIRE D=355 | 0.066 | 63.53 | 4.19 |
| 5MTS932A003 | u | TE SIMPLE GALVA 90º SEGMENTADA JG DECOR AL-32 CONAIRE D=355 | 0.035 | 111.99 | 3.92 |
| 5MRC32A003 | u | REDUCCION CONCENTRICA GALVA SEGMENTADA JG DECOR AL-32 CONAIRE D=355/300 | 0.048 | 70.47 | 3.38 |
| 4MME32A003 | u | MANGUITO DE UNION GALVA SEGMENTADO JG INTRAFLEX AL-32 CONAIRE D=355 | 0.244 | 23.9 | 5.83 |
| CABD007 | u | ABRAZADERA CIERRE PALANCA UNION GALVA JG DECOR VENT CONAIRE Ø 355 | 1 | 30.32 | 30.32 |
|  |  | Total |  |  | 161.89 |

###### CCCDAL32400 Decor AL 32 D=400 mm

**CCCDAL3240015** Cond CONAIRE JG DECOR AL 32 mm circular, D=400 mm y 0,6 mm de espesor 15 pct fig, simple pared helic
Precio: 151.99
Fabricación y suministro de conducto CONAIRE JG DECOR AL con geometría circular de 400 mm de diámetro, fabricado en chapa de acero galvanizado acabado estrella lisa imitación acero inoxidable, de 0,6 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A004 | ml | TUBO LISO GALVA ST DECOR AL-32x1000 CONAIRE D=400 | 1 | 108.28 | 108.28 |
| 5MCO932A004 | u | CODO GALVA 90º SEGMENTADO JG DECOR AL-32 CONAIRE D=400 | 0.043 | 120.8 | 5.19 |
| 5MCO432A004 | u | CODO GALVA 45º SEGMENTADO JG DECOR AL-32 CONAIRE D=400 | 0.018 | 76.79 | 1.38 |
| 5MTS932A004 | u | TE SIMPLE GALVA 90º SEGMENTADA JG DECOR AL-32 CONAIRE D=400 | 0.009 | 137.26 | 1.24 |
| 5MRC32A004 | u | REDUCCION CONCENTRICA GALVA SEGMENTADA JG DECOR AL-32 CONAIRE D=400/250 | 0.013 | 93.44 | 1.21 |
| 4MME32A004 | u | MANGUITO DE UNION GALVA SEGMENTADO JG INTRAFLEX AL-32 CONAIRE D=400 | 0.066 | 26.96 | 1.78 |
| CABD008 | u | ABRAZADERA CIERRE PALANCA UNION GALVA JG DECOR VENT CONAIRE Ø 400 | 1 | 32.91 | 32.91 |
|  |  | Total |  |  | 151.99 |

**CCCDAL3240025** Cond CONAIRE JG DECOR AL 32 mm circular, D=400 mm y 0,6 mm de espesor 25 pct fig, simple pared helic
Precio: 159.32
Fabricación y suministro de conducto CONAIRE JG DECOR AL con geometría circular de 400 mm de diámetro, fabricado en chapa de acero galvanizado acabado estrella lisa imitación acero inoxidable, de 0,6 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A004 | ml | TUBO LISO GALVA ST DECOR AL-32x1000 CONAIRE D=400 | 1 | 108.28 | 108.28 |
| 5MCO932A004 | u | CODO GALVA 90º SEGMENTADO JG DECOR AL-32 CONAIRE D=400 | 0.071 | 120.8 | 8.58 |
| 5MCO432A004 | u | CODO GALVA 45º SEGMENTADO JG DECOR AL-32 CONAIRE D=400 | 0.03 | 76.79 | 2.30 |
| 5MTS932A004 | u | TE SIMPLE GALVA 90º SEGMENTADA JG DECOR AL-32 CONAIRE D=400 | 0.016 | 137.26 | 2.20 |
| 5MRC32A004 | u | REDUCCION CONCENTRICA GALVA SEGMENTADA JG DECOR AL-32 CONAIRE D=400/250 | 0.022 | 93.44 | 2.06 |
| 4MME32A004 | u | MANGUITO DE UNION GALVA SEGMENTADO JG INTRAFLEX AL-32 CONAIRE D=400 | 0.111 | 26.96 | 2.99 |
| CABD008 | u | ABRAZADERA CIERRE PALANCA UNION GALVA JG DECOR VENT CONAIRE Ø 400 | 1 | 32.91 | 32.91 |
|  |  | Total |  |  | 159.32 |

**CCCDAL3240035** Cond CONAIRE JG DECOR AL 32 mm circular, D=400 mm y 0,6 mm de espesor 35 pct fig, simple pared helic
Precio: 166.6
Fabricación y suministro de conducto CONAIRE JG DECOR AL con geometría circular de 400 mm de diámetro, fabricado en chapa de acero galvanizado acabado estrella lisa imitación acero inoxidable, de 0,6 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A004 | ml | TUBO LISO GALVA ST DECOR AL-32x1000 CONAIRE D=400 | 1 | 108.28 | 108.28 |
| 5MCO932A004 | u | CODO GALVA 90º SEGMENTADO JG DECOR AL-32 CONAIRE D=400 | 0.1 | 120.8 | 12.08 |
| 5MCO432A004 | u | CODO GALVA 45º SEGMENTADO JG DECOR AL-32 CONAIRE D=400 | 0.042 | 76.79 | 3.23 |
| 5MTS932A004 | u | TE SIMPLE GALVA 90º SEGMENTADA JG DECOR AL-32 CONAIRE D=400 | 0.022 | 137.26 | 3.02 |
| 5MRC32A004 | u | REDUCCION CONCENTRICA GALVA SEGMENTADA JG DECOR AL-32 CONAIRE D=400/250 | 0.031 | 93.44 | 2.90 |
| 4MME32A004 | u | MANGUITO DE UNION GALVA SEGMENTADO JG INTRAFLEX AL-32 CONAIRE D=400 | 0.155 | 26.96 | 4.18 |
| CABD008 | u | ABRAZADERA CIERRE PALANCA UNION GALVA JG DECOR VENT CONAIRE Ø 400 | 1 | 32.91 | 32.91 |
|  |  | Total |  |  | 166.6 |

**CCCDAL3240045** Cond CONAIRE JG DECOR AL 32 mm circular, D=400 mm y 0,6 mm de espesor 45 pct fig, simple pared helic
Precio: 173.77
Fabricación y suministro de conducto CONAIRE JG DECOR AL con geometría circular de 400 mm de diámetro, fabricado en chapa de acero galvanizado acabado estrella lisa imitación acero inoxidable, de 0,6 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A004 | ml | TUBO LISO GALVA ST DECOR AL-32x1000 CONAIRE D=400 | 1 | 108.28 | 108.28 |
| 5MCO932A004 | u | CODO GALVA 90º SEGMENTADO JG DECOR AL-32 CONAIRE D=400 | 0.129 | 120.8 | 15.58 |
| 5MCO432A004 | u | CODO GALVA 45º SEGMENTADO JG DECOR AL-32 CONAIRE D=400 | 0.054 | 76.79 | 4.15 |
| 5MTS932A004 | u | TE SIMPLE GALVA 90º SEGMENTADA JG DECOR AL-32 CONAIRE D=400 | 0.028 | 137.26 | 3.84 |
| 5MRC32A004 | u | REDUCCION CONCENTRICA GALVA SEGMENTADA JG DECOR AL-32 CONAIRE D=400/250 | 0.039 | 93.44 | 3.64 |
| 4MME32A004 | u | MANGUITO DE UNION GALVA SEGMENTADO JG INTRAFLEX AL-32 CONAIRE D=400 | 0.199 | 26.96 | 5.37 |
| CABD008 | u | ABRAZADERA CIERRE PALANCA UNION GALVA JG DECOR VENT CONAIRE Ø 400 | 1 | 32.91 | 32.91 |
|  |  | Total |  |  | 173.77 |

**CCCDAL3240055** Cond CONAIRE JG DECOR AL 32 mm circular, D=400 mm y 0,6 mm de espesor 55 pct fig, simple pared helic
Precio: 181.1
Fabricación y suministro de conducto CONAIRE JG DECOR AL con geometría circular de 400 mm de diámetro, fabricado en chapa de acero galvanizado acabado estrella lisa imitación acero inoxidable, de 0,6 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A004 | ml | TUBO LISO GALVA ST DECOR AL-32x1000 CONAIRE D=400 | 1 | 108.28 | 108.28 |
| 5MCO932A004 | u | CODO GALVA 90º SEGMENTADO JG DECOR AL-32 CONAIRE D=400 | 0.157 | 120.8 | 18.97 |
| 5MCO432A004 | u | CODO GALVA 45º SEGMENTADO JG DECOR AL-32 CONAIRE D=400 | 0.066 | 76.79 | 5.07 |
| 5MTS932A004 | u | TE SIMPLE GALVA 90º SEGMENTADA JG DECOR AL-32 CONAIRE D=400 | 0.035 | 137.26 | 4.80 |
| 5MRC32A004 | u | REDUCCION CONCENTRICA GALVA SEGMENTADA JG DECOR AL-32 CONAIRE D=400/250 | 0.048 | 93.44 | 4.49 |
| 4MME32A004 | u | MANGUITO DE UNION GALVA SEGMENTADO JG INTRAFLEX AL-32 CONAIRE D=400 | 0.244 | 26.96 | 6.58 |
| CABD008 | u | ABRAZADERA CIERRE PALANCA UNION GALVA JG DECOR VENT CONAIRE Ø 400 | 1 | 32.91 | 32.91 |
|  |  | Total |  |  | 181.1 |

###### CCCDAL32450 Decor AL 32 D=450 mm

**CCCDAL3245015** Cond CONAIRE JG DECOR AL 32 mm circular, D=450 mm y 0,6 mm de espesor 15 pct fig, simple pared helic
Precio: 154.7
Fabricación y suministro de conducto CONAIRE JG DECOR AL con geometría circular de 450 mm de diámetro, fabricado en chapa de acero galvanizado acabado estrella lisa imitación acero inoxidable, de 0,6 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A005 | ml | TUBO LISO GALVA ST DECOR AL-32x1000 CONAIRE D=450 | 1 | 107 | 107.00 |
| 5MCO932A005 | u | CODO GALVA 90º SEGMENTADO JG DECOR AL-32 CONAIRE D=450 | 0.043 | 157.27 | 6.76 |
| 5MCO432A005 | u | CODO GALVA 45º SEGMENTADO JG DECOR AL-32 CONAIRE D=450 | 0.018 | 91.1 | 1.64 |
| 5MTS932A005 | u | TE SIMPLE GALVA 90º SEGMENTADA JG DECOR AL-32 CONAIRE D=450 | 0.009 | 150.76 | 1.36 |
| 5MRC32A010 | u | REDUCCION CONCENTRICA GALVA SEGMENTADA JG DECOR AL-32 CONAIRE D=450/400 | 0.013 | 107.53 | 1.40 |
| 4MME32A005 | u | MANGUITO DE UNION GALVA SEGMENTADO JG INTRAFLEX AL-32 CONAIRE D=450 | 0.066 | 29.08 | 1.92 |
| CABD009 | u | ABRAZADERA CIERRE PALANCA UNION GALVA JG DECOR VENT CONAIRE Ø 450 | 1 | 34.62 | 34.62 |
|  |  | Total |  |  | 154.7 |

**CCCDAL3245025** Cond CONAIRE JG DECOR AL 32 mm circular, D=450 mm y 0,6 mm de espesor 25 pct fig, simple pared helic
Precio: 163.53
Fabricación y suministro de conducto CONAIRE JG DECOR AL con geometría circular de 450 mm de diámetro, fabricado en chapa de acero galvanizado acabado estrella lisa imitación acero inoxidable, de 0,6 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A005 | ml | TUBO LISO GALVA ST DECOR AL-32x1000 CONAIRE D=450 | 1 | 107 | 107.00 |
| 5MCO932A005 | u | CODO GALVA 90º SEGMENTADO JG DECOR AL-32 CONAIRE D=450 | 0.071 | 157.27 | 11.17 |
| 5MCO432A005 | u | CODO GALVA 45º SEGMENTADO JG DECOR AL-32 CONAIRE D=450 | 0.03 | 91.1 | 2.73 |
| 5MTS932A005 | u | TE SIMPLE GALVA 90º SEGMENTADA JG DECOR AL-32 CONAIRE D=450 | 0.016 | 150.76 | 2.41 |
| 5MRC32A010 | u | REDUCCION CONCENTRICA GALVA SEGMENTADA JG DECOR AL-32 CONAIRE D=450/400 | 0.022 | 107.53 | 2.37 |
| 4MME32A005 | u | MANGUITO DE UNION GALVA SEGMENTADO JG INTRAFLEX AL-32 CONAIRE D=450 | 0.111 | 29.08 | 3.23 |
| CABD009 | u | ABRAZADERA CIERRE PALANCA UNION GALVA JG DECOR VENT CONAIRE Ø 450 | 1 | 34.62 | 34.62 |
|  |  | Total |  |  | 163.53 |

**CCCDAL3245035** Cond CONAIRE JG DECOR AL 32 mm circular, D=450 mm y 0,6 mm de espesor 35 pct fig, simple pared helic
Precio: 172.34
Fabricación y suministro de conducto CONAIRE JG DECOR AL con geometría circular de 450 mm de diámetro, fabricado en chapa de acero galvanizado acabado estrella lisa imitación acero inoxidable, de 0,6 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A005 | ml | TUBO LISO GALVA ST DECOR AL-32x1000 CONAIRE D=450 | 1 | 107 | 107.00 |
| 5MCO932A005 | u | CODO GALVA 90º SEGMENTADO JG DECOR AL-32 CONAIRE D=450 | 0.1 | 157.27 | 15.73 |
| 5MCO432A005 | u | CODO GALVA 45º SEGMENTADO JG DECOR AL-32 CONAIRE D=450 | 0.042 | 91.1 | 3.83 |
| 5MTS932A005 | u | TE SIMPLE GALVA 90º SEGMENTADA JG DECOR AL-32 CONAIRE D=450 | 0.022 | 150.76 | 3.32 |
| 5MRC32A010 | u | REDUCCION CONCENTRICA GALVA SEGMENTADA JG DECOR AL-32 CONAIRE D=450/400 | 0.031 | 107.53 | 3.33 |
| 4MME32A005 | u | MANGUITO DE UNION GALVA SEGMENTADO JG INTRAFLEX AL-32 CONAIRE D=450 | 0.155 | 29.08 | 4.51 |
| CABD009 | u | ABRAZADERA CIERRE PALANCA UNION GALVA JG DECOR VENT CONAIRE Ø 450 | 1 | 34.62 | 34.62 |
|  |  | Total |  |  | 172.34 |

**CCCDAL3245045** Cond CONAIRE JG DECOR AL 32 mm circular, D=450 mm y 0,6 mm de espesor 45 pct fig, simple pared helic
Precio: 181.03
Fabricación y suministro de conducto CONAIRE JG DECOR AL con geometría circular de 450 mm de diámetro, fabricado en chapa de acero galvanizado acabado estrella lisa imitación acero inoxidable, de 0,6 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A005 | ml | TUBO LISO GALVA ST DECOR AL-32x1000 CONAIRE D=450 | 1 | 107 | 107.00 |
| 5MCO932A005 | u | CODO GALVA 90º SEGMENTADO JG DECOR AL-32 CONAIRE D=450 | 0.129 | 157.27 | 20.29 |
| 5MCO432A005 | u | CODO GALVA 45º SEGMENTADO JG DECOR AL-32 CONAIRE D=450 | 0.054 | 91.1 | 4.92 |
| 5MTS932A005 | u | TE SIMPLE GALVA 90º SEGMENTADA JG DECOR AL-32 CONAIRE D=450 | 0.028 | 150.76 | 4.22 |
| 5MRC32A010 | u | REDUCCION CONCENTRICA GALVA SEGMENTADA JG DECOR AL-32 CONAIRE D=450/400 | 0.039 | 107.53 | 4.19 |
| 4MME32A005 | u | MANGUITO DE UNION GALVA SEGMENTADO JG INTRAFLEX AL-32 CONAIRE D=450 | 0.199 | 29.08 | 5.79 |
| CABD009 | u | ABRAZADERA CIERRE PALANCA UNION GALVA JG DECOR VENT CONAIRE Ø 450 | 1 | 34.62 | 34.62 |
|  |  | Total |  |  | 181.03 |

**CCCDAL3245055** Cond CONAIRE JG DECOR AL 32 mm circular, D=450 mm y 0,6 mm de espesor 55 pct fig, simple pared helic
Precio: 189.86
Fabricación y suministro de conducto CONAIRE JG DECOR AL con geometría circular de 450 mm de diámetro, fabricado en chapa de acero galvanizado acabado estrella lisa imitación acero inoxidable, de 0,6 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A005 | ml | TUBO LISO GALVA ST DECOR AL-32x1000 CONAIRE D=450 | 1 | 107 | 107.00 |
| 5MCO932A005 | u | CODO GALVA 90º SEGMENTADO JG DECOR AL-32 CONAIRE D=450 | 0.157 | 157.27 | 24.69 |
| 5MCO432A005 | u | CODO GALVA 45º SEGMENTADO JG DECOR AL-32 CONAIRE D=450 | 0.066 | 91.1 | 6.01 |
| 5MTS932A005 | u | TE SIMPLE GALVA 90º SEGMENTADA JG DECOR AL-32 CONAIRE D=450 | 0.035 | 150.76 | 5.28 |
| 5MRC32A010 | u | REDUCCION CONCENTRICA GALVA SEGMENTADA JG DECOR AL-32 CONAIRE D=450/400 | 0.048 | 107.53 | 5.16 |
| 4MME32A005 | u | MANGUITO DE UNION GALVA SEGMENTADO JG INTRAFLEX AL-32 CONAIRE D=450 | 0.244 | 29.08 | 7.10 |
| CABD009 | u | ABRAZADERA CIERRE PALANCA UNION GALVA JG DECOR VENT CONAIRE Ø 450 | 1 | 34.62 | 34.62 |
|  |  | Total |  |  | 189.86 |

###### CCCDAL32500 Decor AL 32 D=500 mm

**CCCDAL3250015** Cond CONAIRE JG DECOR AL 32 mm circular, D=500 mm y 0,7 mm de espesor 15 pct fig, simple pared helic
Precio: 194.43
Fabricación y suministro de conducto CONAIRE JG DECOR AL con geometría circular de 500 mm de diámetro, fabricado en chapa de acero galvanizado acabado estrella lisa imitación acero inoxidable, de 0,7 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A006 | ml | TUBO LISO GALVA ST DECOR AL-32x1000 CONAIRE D=500 | 1 | 141.45 | 141.45 |
| 5MCO932A006 | u | CODO GALVA 90º SEGMENTADO JG DECOR AL-32 CONAIRE D=500 | 0.043 | 200.77 | 8.63 |
| 5MCO432A006 | u | CODO GALVA 45º SEGMENTADO JG DECOR AL-32 CONAIRE D=500 | 0.018 | 109.49 | 1.97 |
| 5MTS932A006 | u | TE SIMPLE GALVA 90º SEGMENTADA JG DECOR AL-32 CONAIRE D=500 | 0.009 | 196.59 | 1.77 |
| 5MRC32A015 | u | REDUCCION CONCENTRICA GALVA SEGMENTADA JG DECOR AL-32 CONAIRE D=500/450 | 0.013 | 124.6 | 1.62 |
| 4MME32A006 | u | MANGUITO DE UNION GALVA SEGMENTADO JG INTRAFLEX AL-32 CONAIRE D=500 | 0.066 | 32.01 | 2.11 |
| CABD010 | u | ABRAZADERA CIERRE PALANCA UNION GALVA JG DECOR VENT CONAIRE Ø 500 | 1 | 36.88 | 36.88 |
|  |  | Total |  |  | 194.43 |

**CCCDAL3250025** Cond CONAIRE JG DECOR AL 32 mm circular, D=500 mm y 0,7 mm de espesor 25 pct fig, simple pared helic
Precio: 205.3
Fabricación y suministro de conducto CONAIRE JG DECOR AL con geometría circular de 500 mm de diámetro, fabricado en chapa de acero galvanizado acabado estrella lisa imitación acero inoxidable, de 0,7 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A006 | ml | TUBO LISO GALVA ST DECOR AL-32x1000 CONAIRE D=500 | 1 | 141.45 | 141.45 |
| 5MCO932A006 | u | CODO GALVA 90º SEGMENTADO JG DECOR AL-32 CONAIRE D=500 | 0.071 | 200.77 | 14.25 |
| 5MCO432A006 | u | CODO GALVA 45º SEGMENTADO JG DECOR AL-32 CONAIRE D=500 | 0.03 | 109.49 | 3.28 |
| 5MTS932A006 | u | TE SIMPLE GALVA 90º SEGMENTADA JG DECOR AL-32 CONAIRE D=500 | 0.016 | 196.59 | 3.15 |
| 5MRC32A015 | u | REDUCCION CONCENTRICA GALVA SEGMENTADA JG DECOR AL-32 CONAIRE D=500/450 | 0.022 | 124.6 | 2.74 |
| 4MME32A006 | u | MANGUITO DE UNION GALVA SEGMENTADO JG INTRAFLEX AL-32 CONAIRE D=500 | 0.111 | 32.01 | 3.55 |
| CABD010 | u | ABRAZADERA CIERRE PALANCA UNION GALVA JG DECOR VENT CONAIRE Ø 500 | 1 | 36.88 | 36.88 |
|  |  | Total |  |  | 205.3 |

**CCCDAL3250035** Cond CONAIRE JG DECOR AL 32 mm circular, D=500 mm y 0,7 mm de espesor 35 pct fig, simple pared helic
Precio: 216.15
Fabricación y suministro de conducto CONAIRE JG DECOR AL con geometría circular de 500 mm de diámetro, fabricado en chapa de acero galvanizado acabado estrella lisa imitación acero inoxidable, de 0,7 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A006 | ml | TUBO LISO GALVA ST DECOR AL-32x1000 CONAIRE D=500 | 1 | 141.45 | 141.45 |
| 5MCO932A006 | u | CODO GALVA 90º SEGMENTADO JG DECOR AL-32 CONAIRE D=500 | 0.1 | 200.77 | 20.08 |
| 5MCO432A006 | u | CODO GALVA 45º SEGMENTADO JG DECOR AL-32 CONAIRE D=500 | 0.042 | 109.49 | 4.60 |
| 5MTS932A006 | u | TE SIMPLE GALVA 90º SEGMENTADA JG DECOR AL-32 CONAIRE D=500 | 0.022 | 196.59 | 4.32 |
| 5MRC32A015 | u | REDUCCION CONCENTRICA GALVA SEGMENTADA JG DECOR AL-32 CONAIRE D=500/450 | 0.031 | 124.6 | 3.86 |
| 4MME32A006 | u | MANGUITO DE UNION GALVA SEGMENTADO JG INTRAFLEX AL-32 CONAIRE D=500 | 0.155 | 32.01 | 4.96 |
| CABD010 | u | ABRAZADERA CIERRE PALANCA UNION GALVA JG DECOR VENT CONAIRE Ø 500 | 1 | 36.88 | 36.88 |
|  |  | Total |  |  | 216.15 |

**CCCDAL3250045** Cond CONAIRE JG DECOR AL 32 mm circular, D=500 mm y 0,7 mm de espesor 45 pct fig, simple pared helic
Precio: 226.87
Fabricación y suministro de conducto CONAIRE JG DECOR AL con geometría circular de 500 mm de diámetro, fabricado en chapa de acero galvanizado acabado estrella lisa imitación acero inoxidable, de 0,7 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A006 | ml | TUBO LISO GALVA ST DECOR AL-32x1000 CONAIRE D=500 | 1 | 141.45 | 141.45 |
| 5MCO932A006 | u | CODO GALVA 90º SEGMENTADO JG DECOR AL-32 CONAIRE D=500 | 0.129 | 200.77 | 25.90 |
| 5MCO432A006 | u | CODO GALVA 45º SEGMENTADO JG DECOR AL-32 CONAIRE D=500 | 0.054 | 109.49 | 5.91 |
| 5MTS932A006 | u | TE SIMPLE GALVA 90º SEGMENTADA JG DECOR AL-32 CONAIRE D=500 | 0.028 | 196.59 | 5.50 |
| 5MRC32A015 | u | REDUCCION CONCENTRICA GALVA SEGMENTADA JG DECOR AL-32 CONAIRE D=500/450 | 0.039 | 124.6 | 4.86 |
| 4MME32A006 | u | MANGUITO DE UNION GALVA SEGMENTADO JG INTRAFLEX AL-32 CONAIRE D=500 | 0.199 | 32.01 | 6.37 |
| CABD010 | u | ABRAZADERA CIERRE PALANCA UNION GALVA JG DECOR VENT CONAIRE Ø 500 | 1 | 36.88 | 36.88 |
|  |  | Total |  |  | 226.87 |

**CCCDAL3250055** Cond CONAIRE JG DECOR AL 32 mm circular, D=500 mm y 0,7 mm de espesor 55 pct fig, simple pared helic
Precio: 237.75
Fabricación y suministro de conducto CONAIRE JG DECOR AL con geometría circular de 500 mm de diámetro, fabricado en chapa de acero galvanizado acabado estrella lisa imitación acero inoxidable, de 0,7 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A006 | ml | TUBO LISO GALVA ST DECOR AL-32x1000 CONAIRE D=500 | 1 | 141.45 | 141.45 |
| 5MCO932A006 | u | CODO GALVA 90º SEGMENTADO JG DECOR AL-32 CONAIRE D=500 | 0.157 | 200.77 | 31.52 |
| 5MCO432A006 | u | CODO GALVA 45º SEGMENTADO JG DECOR AL-32 CONAIRE D=500 | 0.066 | 109.49 | 7.23 |
| 5MTS932A006 | u | TE SIMPLE GALVA 90º SEGMENTADA JG DECOR AL-32 CONAIRE D=500 | 0.035 | 196.59 | 6.88 |
| 5MRC32A015 | u | REDUCCION CONCENTRICA GALVA SEGMENTADA JG DECOR AL-32 CONAIRE D=500/450 | 0.048 | 124.6 | 5.98 |
| 4MME32A006 | u | MANGUITO DE UNION GALVA SEGMENTADO JG INTRAFLEX AL-32 CONAIRE D=500 | 0.244 | 32.01 | 7.81 |
| CABD010 | u | ABRAZADERA CIERRE PALANCA UNION GALVA JG DECOR VENT CONAIRE Ø 500 | 1 | 36.88 | 36.88 |
|  |  | Total |  |  | 237.75 |

###### CCCDAL32560 Decor AL 32 D=560 mm

**CCCDAL3256015** Cond CONAIRE JG DECOR AL 32 mm circular, D=560 mm y 0,7 mm de espesor 15 pct fig, simple pared helic
Precio: 220.32
Fabricación y suministro de conducto CONAIRE JG DECOR AL con geometría circular de 560 mm de diámetro, fabricado en chapa de acero galvanizado acabado estrella lisa imitación acero inoxidable, de 0,7 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A007 | ml | TUBO LISO GALVA ST DECOR AL-32x1000 CONAIRE D=560 | 1 | 159.64 | 159.64 |
| 5MCO932A007 | u | CODO GALVA 90º SEGMENTADO JG DECOR AL-32 CONAIRE D=560 | 0.043 | 237.9 | 10.23 |
| 5MCO432A007 | u | CODO GALVA 45º SEGMENTADO JG DECOR AL-32 CONAIRE D=560 | 0.018 | 133.13 | 2.40 |
| 5MTS932A007 | u | TE SIMPLE GALVA 90º SEGMENTADA JG DECOR AL-32 CONAIRE D=560 | 0.009 | 234.23 | 2.11 |
| 5MRC32A021 | u | REDUCCION CONCENTRICA GALVA SEGMENTADA JG DECOR AL-32 CONAIRE D=560/500 | 0.013 | 160.33 | 2.08 |
| 4MME32A007 | u | MANGUITO DE UNION GALVA SEGMENTADO JG INTRAFLEX AL-32 CONAIRE D=560 | 0.066 | 37.03 | 2.44 |
| CABD011 | u | ABRAZADERA CIERRE PALANCA UNION GALVA JG DECOR VENT CONAIRE Ø 560 | 1 | 41.42 | 41.42 |
|  |  | Total |  |  | 220.32 |

**CCCDAL3256025** Cond CONAIRE JG DECOR AL 32 mm circular, D=560 mm y 0,7 mm de espesor 25 pct fig, simple pared helic
Precio: 233.33
Fabricación y suministro de conducto CONAIRE JG DECOR AL con geometría circular de 560 mm de diámetro, fabricado en chapa de acero galvanizado acabado estrella lisa imitación acero inoxidable, de 0,7 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A007 | ml | TUBO LISO GALVA ST DECOR AL-32x1000 CONAIRE D=560 | 1 | 159.64 | 159.64 |
| 5MCO932A007 | u | CODO GALVA 90º SEGMENTADO JG DECOR AL-32 CONAIRE D=560 | 0.071 | 237.9 | 16.89 |
| 5MCO432A007 | u | CODO GALVA 45º SEGMENTADO JG DECOR AL-32 CONAIRE D=560 | 0.03 | 133.13 | 3.99 |
| 5MTS932A007 | u | TE SIMPLE GALVA 90º SEGMENTADA JG DECOR AL-32 CONAIRE D=560 | 0.016 | 234.23 | 3.75 |
| 5MRC32A021 | u | REDUCCION CONCENTRICA GALVA SEGMENTADA JG DECOR AL-32 CONAIRE D=560/500 | 0.022 | 160.33 | 3.53 |
| 4MME32A007 | u | MANGUITO DE UNION GALVA SEGMENTADO JG INTRAFLEX AL-32 CONAIRE D=560 | 0.111 | 37.03 | 4.11 |
| CABD011 | u | ABRAZADERA CIERRE PALANCA UNION GALVA JG DECOR VENT CONAIRE Ø 560 | 1 | 41.42 | 41.42 |
|  |  | Total |  |  | 233.33 |

**CCCDAL3256035** Cond CONAIRE JG DECOR AL 32 mm circular, D=560 mm y 0,7 mm de espesor 35 pct fig, simple pared helic
Precio: 246.3
Fabricación y suministro de conducto CONAIRE JG DECOR AL con geometría circular de 560 mm de diámetro, fabricado en chapa de acero galvanizado acabado estrella lisa imitación acero inoxidable, de 0,7 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A007 | ml | TUBO LISO GALVA ST DECOR AL-32x1000 CONAIRE D=560 | 1 | 159.64 | 159.64 |
| 5MCO932A007 | u | CODO GALVA 90º SEGMENTADO JG DECOR AL-32 CONAIRE D=560 | 0.1 | 237.9 | 23.79 |
| 5MCO432A007 | u | CODO GALVA 45º SEGMENTADO JG DECOR AL-32 CONAIRE D=560 | 0.042 | 133.13 | 5.59 |
| 5MTS932A007 | u | TE SIMPLE GALVA 90º SEGMENTADA JG DECOR AL-32 CONAIRE D=560 | 0.022 | 234.23 | 5.15 |
| 5MRC32A021 | u | REDUCCION CONCENTRICA GALVA SEGMENTADA JG DECOR AL-32 CONAIRE D=560/500 | 0.031 | 160.33 | 4.97 |
| 4MME32A007 | u | MANGUITO DE UNION GALVA SEGMENTADO JG INTRAFLEX AL-32 CONAIRE D=560 | 0.155 | 37.03 | 5.74 |
| CABD011 | u | ABRAZADERA CIERRE PALANCA UNION GALVA JG DECOR VENT CONAIRE Ø 560 | 1 | 41.42 | 41.42 |
|  |  | Total |  |  | 246.3 |

**CCCDAL3256045** Cond CONAIRE JG DECOR AL 32 mm circular, D=560 mm y 0,7 mm de espesor 45 pct fig, simple pared helic
Precio: 259.12
Fabricación y suministro de conducto CONAIRE JG DECOR AL con geometría circular de 560 mm de diámetro, fabricado en chapa de acero galvanizado acabado estrella lisa imitación acero inoxidable, de 0,7 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A007 | ml | TUBO LISO GALVA ST DECOR AL-32x1000 CONAIRE D=560 | 1 | 159.64 | 159.64 |
| 5MCO932A007 | u | CODO GALVA 90º SEGMENTADO JG DECOR AL-32 CONAIRE D=560 | 0.129 | 237.9 | 30.69 |
| 5MCO432A007 | u | CODO GALVA 45º SEGMENTADO JG DECOR AL-32 CONAIRE D=560 | 0.054 | 133.13 | 7.19 |
| 5MTS932A007 | u | TE SIMPLE GALVA 90º SEGMENTADA JG DECOR AL-32 CONAIRE D=560 | 0.028 | 234.23 | 6.56 |
| 5MRC32A021 | u | REDUCCION CONCENTRICA GALVA SEGMENTADA JG DECOR AL-32 CONAIRE D=560/500 | 0.039 | 160.33 | 6.25 |
| 4MME32A007 | u | MANGUITO DE UNION GALVA SEGMENTADO JG INTRAFLEX AL-32 CONAIRE D=560 | 0.199 | 37.03 | 7.37 |
| CABD011 | u | ABRAZADERA CIERRE PALANCA UNION GALVA JG DECOR VENT CONAIRE Ø 560 | 1 | 41.42 | 41.42 |
|  |  | Total |  |  | 259.12 |

**CCCDAL3256055** Cond CONAIRE JG DECOR AL 32 mm circular, D=560 mm y 0,7 mm de espesor 55 pct fig, simple pared helic
Precio: 272.14
Fabricación y suministro de conducto CONAIRE JG DECOR AL con geometría circular de 560 mm de diámetro, fabricado en chapa de acero galvanizado acabado estrella lisa imitación acero inoxidable, de 0,7 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A007 | ml | TUBO LISO GALVA ST DECOR AL-32x1000 CONAIRE D=560 | 1 | 159.64 | 159.64 |
| 5MCO932A007 | u | CODO GALVA 90º SEGMENTADO JG DECOR AL-32 CONAIRE D=560 | 0.157 | 237.9 | 37.35 |
| 5MCO432A007 | u | CODO GALVA 45º SEGMENTADO JG DECOR AL-32 CONAIRE D=560 | 0.066 | 133.13 | 8.79 |
| 5MTS932A007 | u | TE SIMPLE GALVA 90º SEGMENTADA JG DECOR AL-32 CONAIRE D=560 | 0.035 | 234.23 | 8.20 |
| 5MRC32A021 | u | REDUCCION CONCENTRICA GALVA SEGMENTADA JG DECOR AL-32 CONAIRE D=560/500 | 0.048 | 160.33 | 7.70 |
| 4MME32A007 | u | MANGUITO DE UNION GALVA SEGMENTADO JG INTRAFLEX AL-32 CONAIRE D=560 | 0.244 | 37.03 | 9.04 |
| CABD011 | u | ABRAZADERA CIERRE PALANCA UNION GALVA JG DECOR VENT CONAIRE Ø 560 | 1 | 41.42 | 41.42 |
|  |  | Total |  |  | 272.14 |

###### CCCDAL32600 Decor AL 32 D=600 mm

**CCCDAL3260015** Cond CONAIRE JG DECOR AL 32 mm circular, D=600 mm y 0,7 mm de espesor 15 pct fig, simple pared helic
Precio: 235.86
Fabricación y suministro de conducto CONAIRE JG DECOR AL con geometría circular de 600 mm de diámetro, fabricado en chapa de acero galvanizado acabado estrella lisa imitación acero inoxidable, de 0,7 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A008 | ml | TUBO LISO GALVA ST DECOR AL-32x1000 CONAIRE D=600 | 1 | 171.44 | 171.44 |
| 5MCO932A008 | u | CODO GALVA 90º SEGMENTADO JG DECOR AL-32 CONAIRE D=600 | 0.043 | 275.54 | 11.85 |
| 5MCO432A008 | u | CODO GALVA 45º SEGMENTADO JG DECOR AL-32 CONAIRE D=600 | 0.018 | 162 | 2.92 |
| 5MTS932A008 | u | TE SIMPLE GALVA 90º SEGMENTADA JG DECOR AL-32 CONAIRE D=600 | 0.009 | 268.34 | 2.42 |
| 5MRC32A028 | u | REDUCCION CONCENTRICA GALVA SEGMENTADA JG DECOR AL-32 CONAIRE D=600/560 | 0.013 | 178.18 | 2.32 |
| 4MME32A008 | u | MANGUITO DE UNION GALVA SEGMENTADO JG INTRAFLEX AL-32 CONAIRE D=600 | 0.066 | 38.37 | 2.53 |
| CABD012 | u | ABRAZADERA CIERRE PALANCA UNION GALVA JG DECOR VENT CONAIRE Ø 600 | 1 | 42.38 | 42.38 |
|  |  | Total |  |  | 235.86 |

**CCCDAL3260025** Cond CONAIRE JG DECOR AL 32 mm circular, D=600 mm y 0,7 mm de espesor 25 pct fig, simple pared helic
Precio: 250.71
Fabricación y suministro de conducto CONAIRE JG DECOR AL con geometría circular de 600 mm de diámetro, fabricado en chapa de acero galvanizado acabado estrella lisa imitación acero inoxidable, de 0,7 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A008 | ml | TUBO LISO GALVA ST DECOR AL-32x1000 CONAIRE D=600 | 1 | 171.44 | 171.44 |
| 5MCO932A008 | u | CODO GALVA 90º SEGMENTADO JG DECOR AL-32 CONAIRE D=600 | 0.071 | 275.54 | 19.56 |
| 5MCO432A008 | u | CODO GALVA 45º SEGMENTADO JG DECOR AL-32 CONAIRE D=600 | 0.03 | 162 | 4.86 |
| 5MTS932A008 | u | TE SIMPLE GALVA 90º SEGMENTADA JG DECOR AL-32 CONAIRE D=600 | 0.016 | 268.34 | 4.29 |
| 5MRC32A028 | u | REDUCCION CONCENTRICA GALVA SEGMENTADA JG DECOR AL-32 CONAIRE D=600/560 | 0.022 | 178.18 | 3.92 |
| 4MME32A008 | u | MANGUITO DE UNION GALVA SEGMENTADO JG INTRAFLEX AL-32 CONAIRE D=600 | 0.111 | 38.37 | 4.26 |
| CABD012 | u | ABRAZADERA CIERRE PALANCA UNION GALVA JG DECOR VENT CONAIRE Ø 600 | 1 | 42.38 | 42.38 |
|  |  | Total |  |  | 250.71 |

**CCCDAL3260035** Cond CONAIRE JG DECOR AL 32 mm circular, D=600 mm y 0,7 mm de espesor 35 pct fig, simple pared helic
Precio: 265.54
Fabricación y suministro de conducto CONAIRE JG DECOR AL con geometría circular de 600 mm de diámetro, fabricado en chapa de acero galvanizado acabado estrella lisa imitación acero inoxidable, de 0,7 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A008 | ml | TUBO LISO GALVA ST DECOR AL-32x1000 CONAIRE D=600 | 1 | 171.44 | 171.44 |
| 5MCO932A008 | u | CODO GALVA 90º SEGMENTADO JG DECOR AL-32 CONAIRE D=600 | 0.1 | 275.54 | 27.55 |
| 5MCO432A008 | u | CODO GALVA 45º SEGMENTADO JG DECOR AL-32 CONAIRE D=600 | 0.042 | 162 | 6.80 |
| 5MTS932A008 | u | TE SIMPLE GALVA 90º SEGMENTADA JG DECOR AL-32 CONAIRE D=600 | 0.022 | 268.34 | 5.90 |
| 5MRC32A028 | u | REDUCCION CONCENTRICA GALVA SEGMENTADA JG DECOR AL-32 CONAIRE D=600/560 | 0.031 | 178.18 | 5.52 |
| 4MME32A008 | u | MANGUITO DE UNION GALVA SEGMENTADO JG INTRAFLEX AL-32 CONAIRE D=600 | 0.155 | 38.37 | 5.95 |
| CABD012 | u | ABRAZADERA CIERRE PALANCA UNION GALVA JG DECOR VENT CONAIRE Ø 600 | 1 | 42.38 | 42.38 |
|  |  | Total |  |  | 265.54 |

**CCCDAL3260045** Cond CONAIRE JG DECOR AL 32 mm circular, D=600 mm y 0,7 mm de espesor 45 pct fig, simple pared helic
Precio: 280.21
Fabricación y suministro de conducto CONAIRE JG DECOR AL con geometría circular de 600 mm de diámetro, fabricado en chapa de acero galvanizado acabado estrella lisa imitación acero inoxidable, de 0,7 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A008 | ml | TUBO LISO GALVA ST DECOR AL-32x1000 CONAIRE D=600 | 1 | 171.44 | 171.44 |
| 5MCO932A008 | u | CODO GALVA 90º SEGMENTADO JG DECOR AL-32 CONAIRE D=600 | 0.129 | 275.54 | 35.54 |
| 5MCO432A008 | u | CODO GALVA 45º SEGMENTADO JG DECOR AL-32 CONAIRE D=600 | 0.054 | 162 | 8.75 |
| 5MTS932A008 | u | TE SIMPLE GALVA 90º SEGMENTADA JG DECOR AL-32 CONAIRE D=600 | 0.028 | 268.34 | 7.51 |
| 5MRC32A028 | u | REDUCCION CONCENTRICA GALVA SEGMENTADA JG DECOR AL-32 CONAIRE D=600/560 | 0.039 | 178.18 | 6.95 |
| 4MME32A008 | u | MANGUITO DE UNION GALVA SEGMENTADO JG INTRAFLEX AL-32 CONAIRE D=600 | 0.199 | 38.37 | 7.64 |
| CABD012 | u | ABRAZADERA CIERRE PALANCA UNION GALVA JG DECOR VENT CONAIRE Ø 600 | 1 | 42.38 | 42.38 |
|  |  | Total |  |  | 280.21 |

**CCCDAL3260055** Cond CONAIRE JG DECOR AL 32 mm circular, D=600 mm y 0,7 mm de espesor 55 pct fig, simple pared helic
Precio: 295.07
Fabricación y suministro de conducto CONAIRE JG DECOR AL con geometría circular de 600 mm de diámetro, fabricado en chapa de acero galvanizado acabado estrella lisa imitación acero inoxidable, de 0,7 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A008 | ml | TUBO LISO GALVA ST DECOR AL-32x1000 CONAIRE D=600 | 1 | 171.44 | 171.44 |
| 5MCO932A008 | u | CODO GALVA 90º SEGMENTADO JG DECOR AL-32 CONAIRE D=600 | 0.157 | 275.54 | 43.26 |
| 5MCO432A008 | u | CODO GALVA 45º SEGMENTADO JG DECOR AL-32 CONAIRE D=600 | 0.066 | 162 | 10.69 |
| 5MTS932A008 | u | TE SIMPLE GALVA 90º SEGMENTADA JG DECOR AL-32 CONAIRE D=600 | 0.035 | 268.34 | 9.39 |
| 5MRC32A028 | u | REDUCCION CONCENTRICA GALVA SEGMENTADA JG DECOR AL-32 CONAIRE D=600/560 | 0.048 | 178.18 | 8.55 |
| 4MME32A008 | u | MANGUITO DE UNION GALVA SEGMENTADO JG INTRAFLEX AL-32 CONAIRE D=600 | 0.244 | 38.37 | 9.36 |
| CABD012 | u | ABRAZADERA CIERRE PALANCA UNION GALVA JG DECOR VENT CONAIRE Ø 600 | 1 | 42.38 | 42.38 |
|  |  | Total |  |  | 295.07 |

###### CCCDAL32630 Decor AL 32 D=630 mm

**CCCDAL3263015** Cond CONAIRE JG DECOR AL 32 mm circular, D=630 mm y 0,7 mm de espesor 15 pct fig, simple pared helic
Precio: 255.08
Fabricación y suministro de conducto CONAIRE JG DECOR AL con geometría circular de 630 mm de diámetro, fabricado en chapa de acero galvanizado acabado estrella lisa imitación acero inoxidable, de 0,7 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A009 | ml | TUBO LISO GALVA ST DECOR AL-32x1000 CONAIRE D=630 | 1 | 185.76 | 185.76 |
| 5MCO932A009 | u | CODO GALVA 90º SEGMENTADO JG DECOR AL-32 CONAIRE D=630 | 0.043 | 299.64 | 12.88 |
| 5MCO432A009 | u | CODO GALVA 45º SEGMENTADO JG DECOR AL-32 CONAIRE D=630 | 0.018 | 175.87 | 3.17 |
| 5MTS932A009 | u | TE SIMPLE GALVA 90º SEGMENTADA JG DECOR AL-32 CONAIRE D=630 | 0.009 | 289.92 | 2.61 |
| 5MRC32A037 | u | REDUCCION CONCENTRICA GALVA SEGMENTADA JG DECOR AL-32 CONAIRE D=710/250 | 0.013 | 261.14 | 3.39 |
| 4MME32A009 | u | MANGUITO DE UNION GALVA SEGMENTADO JG INTRAFLEX AL-32 CONAIRE D=630 | 0.066 | 40.6 | 2.68 |
| CABD013 | u | ABRAZADERA CIERRE PALANCA UNION GALVA JG DECOR VENT CONAIRE Ø 630 | 1 | 44.59 | 44.59 |
|  |  | Total |  |  | 255.08 |

**CCCDAL3263025** Cond CONAIRE JG DECOR AL 32 mm circular, D=630 mm y 0,7 mm de espesor 25 pct fig, simple pared helic
Precio: 271.8
Fabricación y suministro de conducto CONAIRE JG DECOR AL con geometría circular de 630 mm de diámetro, fabricado en chapa de acero galvanizado acabado estrella lisa imitación acero inoxidable, de 0,7 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A009 | ml | TUBO LISO GALVA ST DECOR AL-32x1000 CONAIRE D=630 | 1 | 185.76 | 185.76 |
| 5MCO932A009 | u | CODO GALVA 90º SEGMENTADO JG DECOR AL-32 CONAIRE D=630 | 0.071 | 299.64 | 21.27 |
| 5MCO432A009 | u | CODO GALVA 45º SEGMENTADO JG DECOR AL-32 CONAIRE D=630 | 0.03 | 175.87 | 5.28 |
| 5MTS932A009 | u | TE SIMPLE GALVA 90º SEGMENTADA JG DECOR AL-32 CONAIRE D=630 | 0.016 | 289.92 | 4.64 |
| 5MRC32A037 | u | REDUCCION CONCENTRICA GALVA SEGMENTADA JG DECOR AL-32 CONAIRE D=710/250 | 0.022 | 261.14 | 5.75 |
| 4MME32A009 | u | MANGUITO DE UNION GALVA SEGMENTADO JG INTRAFLEX AL-32 CONAIRE D=630 | 0.111 | 40.6 | 4.51 |
| CABD013 | u | ABRAZADERA CIERRE PALANCA UNION GALVA JG DECOR VENT CONAIRE Ø 630 | 1 | 44.59 | 44.59 |
|  |  | Total |  |  | 271.8 |

**CCCDAL3263035** Cond CONAIRE JG DECOR AL 32 mm circular, D=630 mm y 0,7 mm de espesor 35 pct fig, simple pared helic
Precio: 288.47
Fabricación y suministro de conducto CONAIRE JG DECOR AL con geometría circular de 630 mm de diámetro, fabricado en chapa de acero galvanizado acabado estrella lisa imitación acero inoxidable, de 0,7 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A009 | ml | TUBO LISO GALVA ST DECOR AL-32x1000 CONAIRE D=630 | 1 | 185.76 | 185.76 |
| 5MCO932A009 | u | CODO GALVA 90º SEGMENTADO JG DECOR AL-32 CONAIRE D=630 | 0.1 | 299.64 | 29.96 |
| 5MCO432A009 | u | CODO GALVA 45º SEGMENTADO JG DECOR AL-32 CONAIRE D=630 | 0.042 | 175.87 | 7.39 |
| 5MTS932A009 | u | TE SIMPLE GALVA 90º SEGMENTADA JG DECOR AL-32 CONAIRE D=630 | 0.022 | 289.92 | 6.38 |
| 5MRC32A037 | u | REDUCCION CONCENTRICA GALVA SEGMENTADA JG DECOR AL-32 CONAIRE D=710/250 | 0.031 | 261.14 | 8.10 |
| 4MME32A009 | u | MANGUITO DE UNION GALVA SEGMENTADO JG INTRAFLEX AL-32 CONAIRE D=630 | 0.155 | 40.6 | 6.29 |
| CABD013 | u | ABRAZADERA CIERRE PALANCA UNION GALVA JG DECOR VENT CONAIRE Ø 630 | 1 | 44.59 | 44.59 |
|  |  | Total |  |  | 288.47 |

**CCCDAL3263045** Cond CONAIRE JG DECOR AL 32 mm circular, D=630 mm y 0,7 mm de espesor 45 pct fig, simple pared helic
Precio: 304.88
Fabricación y suministro de conducto CONAIRE JG DECOR AL con geometría circular de 630 mm de diámetro, fabricado en chapa de acero galvanizado acabado estrella lisa imitación acero inoxidable, de 0,7 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A009 | ml | TUBO LISO GALVA ST DECOR AL-32x1000 CONAIRE D=630 | 1 | 185.76 | 185.76 |
| 5MCO932A009 | u | CODO GALVA 90º SEGMENTADO JG DECOR AL-32 CONAIRE D=630 | 0.129 | 299.64 | 38.65 |
| 5MCO432A009 | u | CODO GALVA 45º SEGMENTADO JG DECOR AL-32 CONAIRE D=630 | 0.054 | 175.87 | 9.50 |
| 5MTS932A009 | u | TE SIMPLE GALVA 90º SEGMENTADA JG DECOR AL-32 CONAIRE D=630 | 0.028 | 289.92 | 8.12 |
| 5MRC32A037 | u | REDUCCION CONCENTRICA GALVA SEGMENTADA JG DECOR AL-32 CONAIRE D=710/250 | 0.039 | 261.14 | 10.18 |
| 4MME32A009 | u | MANGUITO DE UNION GALVA SEGMENTADO JG INTRAFLEX AL-32 CONAIRE D=630 | 0.199 | 40.6 | 8.08 |
| CABD013 | u | ABRAZADERA CIERRE PALANCA UNION GALVA JG DECOR VENT CONAIRE Ø 630 | 1 | 44.59 | 44.59 |
|  |  | Total |  |  | 304.88 |

**CCCDAL3263055** Cond CONAIRE JG DECOR AL 32 mm circular, D=630 mm y 0,7 mm de espesor 55 pct fig, simple pared helic
Precio: 321.59
Fabricación y suministro de conducto CONAIRE JG DECOR AL con geometría circular de 630 mm de diámetro, fabricado en chapa de acero galvanizado acabado estrella lisa imitación acero inoxidable, de 0,7 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A009 | ml | TUBO LISO GALVA ST DECOR AL-32x1000 CONAIRE D=630 | 1 | 185.76 | 185.76 |
| 5MCO932A009 | u | CODO GALVA 90º SEGMENTADO JG DECOR AL-32 CONAIRE D=630 | 0.157 | 299.64 | 47.04 |
| 5MCO432A009 | u | CODO GALVA 45º SEGMENTADO JG DECOR AL-32 CONAIRE D=630 | 0.066 | 175.87 | 11.61 |
| 5MTS932A009 | u | TE SIMPLE GALVA 90º SEGMENTADA JG DECOR AL-32 CONAIRE D=630 | 0.035 | 289.92 | 10.15 |
| 5MRC32A037 | u | REDUCCION CONCENTRICA GALVA SEGMENTADA JG DECOR AL-32 CONAIRE D=710/250 | 0.048 | 261.14 | 12.53 |
| 4MME32A009 | u | MANGUITO DE UNION GALVA SEGMENTADO JG INTRAFLEX AL-32 CONAIRE D=630 | 0.244 | 40.6 | 9.91 |
| CABD013 | u | ABRAZADERA CIERRE PALANCA UNION GALVA JG DECOR VENT CONAIRE Ø 630 | 1 | 44.59 | 44.59 |
|  |  | Total |  |  | 321.59 |

###### CCCDAL32710 Decor AL 32 D=710 mm

**CCCDAL3271015** Cond CONAIRE JG DECOR AL 32 mm circular, D=710 mm y 0,8 mm de espesor 15 pct fig, simple pared helic
Precio: 323.32
Fabricación y suministro de conducto CONAIRE JG DECOR AL con geometría circular de 710 mm de diámetro, fabricado en chapa de acero galvanizado acabado estrella lisa imitación acero inoxidable, de 0,8 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A010 | ml | TUBO LISO GALVA ST DECOR AL-32x1000 CONAIRE D=710 | 1 | 242.9 | 242.90 |
| 5MCO932A010 | u | CODO GALVA 90º SEGMENTADO JG DECOR AL-32 CONAIRE D=710 | 0.043 | 376 | 16.17 |
| 5MCO432A010 | u | CODO GALVA 45º SEGMENTADO JG DECOR AL-32 CONAIRE D=710 | 0.018 | 214.33 | 3.86 |
| 5MTS932A010 | u | TE SIMPLE GALVA 90º SEGMENTADA JG DECOR AL-32 CONAIRE D=710 | 0.009 | 363.23 | 3.27 |
| 5MRC32A045 | u | REDUCCION CONCENTRICA GALVA SEGMENTADA JG DECOR AL-32 CONAIRE D=710/630 | 0.013 | 238.44 | 3.10 |
| 4MME32A010 | u | MANGUITO DE UNION GALVA SEGMENTADO JG INTRAFLEX AL-32 CONAIRE D=710 | 0.066 | 45.07 | 2.97 |
| CABD014 | u | ABRAZADERA CIERRE PALANCA UNION GALVA JG DECOR VENT CONAIRE Ø 710 | 1 | 51.05 | 51.05 |
|  |  | Total |  |  | 323.32 |

**CCCDAL3271025** Cond CONAIRE JG DECOR AL 32 mm circular, D=710 mm y 0,8 mm de espesor 25 pct fig, simple pared helic
Precio: 343.14
Fabricación y suministro de conducto CONAIRE JG DECOR AL con geometría circular de 710 mm de diámetro, fabricado en chapa de acero galvanizado acabado estrella lisa imitación acero inoxidable, de 0,8 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A010 | ml | TUBO LISO GALVA ST DECOR AL-32x1000 CONAIRE D=710 | 1 | 242.9 | 242.90 |
| 5MCO932A010 | u | CODO GALVA 90º SEGMENTADO JG DECOR AL-32 CONAIRE D=710 | 0.071 | 376 | 26.70 |
| 5MCO432A010 | u | CODO GALVA 45º SEGMENTADO JG DECOR AL-32 CONAIRE D=710 | 0.03 | 214.33 | 6.43 |
| 5MTS932A010 | u | TE SIMPLE GALVA 90º SEGMENTADA JG DECOR AL-32 CONAIRE D=710 | 0.016 | 363.23 | 5.81 |
| 5MRC32A045 | u | REDUCCION CONCENTRICA GALVA SEGMENTADA JG DECOR AL-32 CONAIRE D=710/630 | 0.022 | 238.44 | 5.25 |
| 4MME32A010 | u | MANGUITO DE UNION GALVA SEGMENTADO JG INTRAFLEX AL-32 CONAIRE D=710 | 0.111 | 45.07 | 5.00 |
| CABD014 | u | ABRAZADERA CIERRE PALANCA UNION GALVA JG DECOR VENT CONAIRE Ø 710 | 1 | 51.05 | 51.05 |
|  |  | Total |  |  | 343.14 |

**CCCDAL3271035** Cond CONAIRE JG DECOR AL 32 mm circular, D=710 mm y 0,8 mm de espesor 35 pct fig, simple pared helic
Precio: 362.92
Fabricación y suministro de conducto CONAIRE JG DECOR AL con geometría circular de 710 mm de diámetro, fabricado en chapa de acero galvanizado acabado estrella lisa imitación acero inoxidable, de 0,8 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A010 | ml | TUBO LISO GALVA ST DECOR AL-32x1000 CONAIRE D=710 | 1 | 242.9 | 242.90 |
| 5MCO932A010 | u | CODO GALVA 90º SEGMENTADO JG DECOR AL-32 CONAIRE D=710 | 0.1 | 376 | 37.60 |
| 5MCO432A010 | u | CODO GALVA 45º SEGMENTADO JG DECOR AL-32 CONAIRE D=710 | 0.042 | 214.33 | 9.00 |
| 5MTS932A010 | u | TE SIMPLE GALVA 90º SEGMENTADA JG DECOR AL-32 CONAIRE D=710 | 0.022 | 363.23 | 7.99 |
| 5MRC32A045 | u | REDUCCION CONCENTRICA GALVA SEGMENTADA JG DECOR AL-32 CONAIRE D=710/630 | 0.031 | 238.44 | 7.39 |
| 4MME32A010 | u | MANGUITO DE UNION GALVA SEGMENTADO JG INTRAFLEX AL-32 CONAIRE D=710 | 0.155 | 45.07 | 6.99 |
| CABD014 | u | ABRAZADERA CIERRE PALANCA UNION GALVA JG DECOR VENT CONAIRE Ø 710 | 1 | 51.05 | 51.05 |
|  |  | Total |  |  | 362.92 |

**CCCDAL3271045** Cond CONAIRE JG DECOR AL 32 mm circular, D=710 mm y 0,8 mm de espesor 45 pct fig, simple pared helic
Precio: 382.46
Fabricación y suministro de conducto CONAIRE JG DECOR AL con geometría circular de 710 mm de diámetro, fabricado en chapa de acero galvanizado acabado estrella lisa imitación acero inoxidable, de 0,8 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A010 | ml | TUBO LISO GALVA ST DECOR AL-32x1000 CONAIRE D=710 | 1 | 242.9 | 242.90 |
| 5MCO932A010 | u | CODO GALVA 90º SEGMENTADO JG DECOR AL-32 CONAIRE D=710 | 0.129 | 376 | 48.50 |
| 5MCO432A010 | u | CODO GALVA 45º SEGMENTADO JG DECOR AL-32 CONAIRE D=710 | 0.054 | 214.33 | 11.57 |
| 5MTS932A010 | u | TE SIMPLE GALVA 90º SEGMENTADA JG DECOR AL-32 CONAIRE D=710 | 0.028 | 363.23 | 10.17 |
| 5MRC32A045 | u | REDUCCION CONCENTRICA GALVA SEGMENTADA JG DECOR AL-32 CONAIRE D=710/630 | 0.039 | 238.44 | 9.30 |
| 4MME32A010 | u | MANGUITO DE UNION GALVA SEGMENTADO JG INTRAFLEX AL-32 CONAIRE D=710 | 0.199 | 45.07 | 8.97 |
| CABD014 | u | ABRAZADERA CIERRE PALANCA UNION GALVA JG DECOR VENT CONAIRE Ø 710 | 1 | 51.05 | 51.05 |
|  |  | Total |  |  | 382.46 |

**CCCDAL3271055** Cond CONAIRE JG DECOR AL 32 mm circular, D=710 mm y 0,8 mm de espesor 55 pct fig, simple pared helic
Precio: 402.29
Fabricación y suministro de conducto CONAIRE JG DECOR AL con geometría circular de 710 mm de diámetro, fabricado en chapa de acero galvanizado acabado estrella lisa imitación acero inoxidable, de 0,8 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A010 | ml | TUBO LISO GALVA ST DECOR AL-32x1000 CONAIRE D=710 | 1 | 242.9 | 242.90 |
| 5MCO932A010 | u | CODO GALVA 90º SEGMENTADO JG DECOR AL-32 CONAIRE D=710 | 0.157 | 376 | 59.03 |
| 5MCO432A010 | u | CODO GALVA 45º SEGMENTADO JG DECOR AL-32 CONAIRE D=710 | 0.066 | 214.33 | 14.15 |
| 5MTS932A010 | u | TE SIMPLE GALVA 90º SEGMENTADA JG DECOR AL-32 CONAIRE D=710 | 0.035 | 363.23 | 12.71 |
| 5MRC32A045 | u | REDUCCION CONCENTRICA GALVA SEGMENTADA JG DECOR AL-32 CONAIRE D=710/630 | 0.048 | 238.44 | 11.45 |
| 4MME32A010 | u | MANGUITO DE UNION GALVA SEGMENTADO JG INTRAFLEX AL-32 CONAIRE D=710 | 0.244 | 45.07 | 11.00 |
| CABD014 | u | ABRAZADERA CIERRE PALANCA UNION GALVA JG DECOR VENT CONAIRE Ø 710 | 1 | 51.05 | 51.05 |
|  |  | Total |  |  | 402.29 |

###### CCCDAL32800 Decor AL 32 D=800 mm

**CCCDAL3280015** Cond CONAIRE JG DECOR AL 32 mm circular, D=800 mm y 0,8 mm de espesor 15 pct fig, simple pared helic
Precio: 369.14
Fabricación y suministro de conducto CONAIRE JG DECOR AL con geometría circular de 800 mm de diámetro, fabricado en chapa de acero galvanizado acabado estrella lisa imitación acero inoxidable, de 0,8 mm de espesor según UNE 1506, pared simple, calidad DX51+Z 250/275 ,incorpora en su cara interior un aislamiento termico y acustico de espuma elastomera de celula cerrada de 32mm de espesor acabada en aluminio resistente a las operaciones de limpieza, reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 5MMR1032A011 | ml | TUBO LISO GALVA ST DECOR AL-32x1000 CONAIRE D=800 | 1 | 271.95 | 271.95 |
| 5MCO932A011 | u | CODO GALVA 90º SEGMENTADO JG DECOR AL-32 CONAIRE D=800 | 0.043 | 503.8 | 21.66 |
| 5MCO432A011 | u | CODO GALVA 45º SEGMENTADO JG DECOR AL-32 CONAIRE D=800 | 0.018 | 279.42 | 5.03 |
| 5MTS932A011 | u | TE SIMPLE GALVA 90º SEGMENTADA JG DECOR AL-32 CONAIRE D=800 | 0.009 | 458.92 | 4.13 |
| 5MRC32A054 | u | REDUCCION CONCENTRICA GALVA SEGMENTADA JG DECOR AL-32 CONAIRE D=800/710 | 0.013 | 283.15 | 3.68 |
| 4MME32A011 | u | MANGUITO DE UNION GALVA SEGMENTADO JG INTRAFLEX AL-32 CONAIRE D=800 | 0.066 | 49.32 | 3.26 |
| CABD015 | u | ABRAZADERA CIERRE PALANCA UNION GALVA JG DECOR VENT CONAIRE Ø 800 | 1 | 59.43 | 59.43 |
|  |  | Total |  |  | 369.14 |

**CCCDAL3280025** Cond CONAIRE JG DECOR AL 32 mm circular, D=800 mm y 0,8 mm de espesor 25 pct fig, simple pared helic
Precio: 394.57
Fabricación y suministro de conducto CONAIRE JG DECOR AL con geometría circular de 800 mm de diámetro, fabricado en chapa de acero galvanizado acabado estrella lisa imitación acero inoxidable, de 0,8 mm de espesor según UNE 1506, pared simple, calidad DX51+Z 250/275 ,incorpora en su cara interior un aislamiento termico y acustico de espuma elastomera de celula cerrada de 32mm de espesor acabada en aluminio resistente a las operaciones de limpieza, reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 5MMR1032A011 | ml | TUBO LISO GALVA ST DECOR AL-32x1000 CONAIRE D=800 | 1 | 271.95 | 271.95 |
| 5MCO932A011 | u | CODO GALVA 90º SEGMENTADO JG DECOR AL-32 CONAIRE D=800 | 0.071 | 503.8 | 35.77 |
| 5MCO432A011 | u | CODO GALVA 45º SEGMENTADO JG DECOR AL-32 CONAIRE D=800 | 0.03 | 279.42 | 8.38 |
| 5MTS932A011 | u | TE SIMPLE GALVA 90º SEGMENTADA JG DECOR AL-32 CONAIRE D=800 | 0.016 | 458.92 | 7.34 |
| 5MRC32A054 | u | REDUCCION CONCENTRICA GALVA SEGMENTADA JG DECOR AL-32 CONAIRE D=800/710 | 0.022 | 283.15 | 6.23 |
| 4MME32A011 | u | MANGUITO DE UNION GALVA SEGMENTADO JG INTRAFLEX AL-32 CONAIRE D=800 | 0.111 | 49.32 | 5.47 |
| CABD015 | u | ABRAZADERA CIERRE PALANCA UNION GALVA JG DECOR VENT CONAIRE Ø 800 | 1 | 59.43 | 59.43 |
|  |  | Total |  |  | 394.57 |

**CCCDAL3280035** Cond CONAIRE JG DECOR AL 32 mm circular, D=800 mm y 0,8 mm de espesor 35 pct fig, simple pared helic
Precio: 420.02
Fabricación y suministro de conducto CONAIRE JG DECOR AL con geometría circular de 800 mm de diámetro, fabricado en chapa de acero galvanizado acabado estrella lisa imitación acero inoxidable, de 0,8 mm de espesor según UNE 1506, pared simple, calidad DX51+Z 250/275 ,incorpora en su cara interior un aislamiento termico y acustico de espuma elastomera de celula cerrada de 32mm de espesor acabada en aluminio resistente a las operaciones de limpieza, reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 5MMR1032A011 | ml | TUBO LISO GALVA ST DECOR AL-32x1000 CONAIRE D=800 | 1 | 271.95 | 271.95 |
| 5MCO932A011 | u | CODO GALVA 90º SEGMENTADO JG DECOR AL-32 CONAIRE D=800 | 0.1 | 503.8 | 50.38 |
| 5MCO432A011 | u | CODO GALVA 45º SEGMENTADO JG DECOR AL-32 CONAIRE D=800 | 0.042 | 279.42 | 11.74 |
| 5MTS932A011 | u | TE SIMPLE GALVA 90º SEGMENTADA JG DECOR AL-32 CONAIRE D=800 | 0.022 | 458.92 | 10.10 |
| 5MRC32A054 | u | REDUCCION CONCENTRICA GALVA SEGMENTADA JG DECOR AL-32 CONAIRE D=800/710 | 0.031 | 283.15 | 8.78 |
| 4MME32A011 | u | MANGUITO DE UNION GALVA SEGMENTADO JG INTRAFLEX AL-32 CONAIRE D=800 | 0.155 | 49.32 | 7.64 |
| CABD015 | u | ABRAZADERA CIERRE PALANCA UNION GALVA JG DECOR VENT CONAIRE Ø 800 | 1 | 59.43 | 59.43 |
|  |  | Total |  |  | 420.02 |

**CCCDAL3280045** Cond CONAIRE JG DECOR AL 32 mm circular, D=800 mm y 0,8 mm de espesor 45 pct fig, simple pared helic
Precio: 445.16
Fabricación y suministro de conducto CONAIRE JG DECOR AL con geometría circular de 800 mm de diámetro, fabricado en chapa de acero galvanizado acabado estrella lisa imitación acero inoxidable, de 0,8 mm de espesor según UNE 1506, pared simple, calidad DX51+Z 250/275 ,incorpora en su cara interior un aislamiento termico y acustico de espuma elastomera de celula cerrada de 32mm de espesor acabada en aluminio resistente a las operaciones de limpieza, reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 5MMR1032A011 | ml | TUBO LISO GALVA ST DECOR AL-32x1000 CONAIRE D=800 | 1 | 271.95 | 271.95 |
| 5MCO932A011 | u | CODO GALVA 90º SEGMENTADO JG DECOR AL-32 CONAIRE D=800 | 0.129 | 503.8 | 64.99 |
| 5MCO432A011 | u | CODO GALVA 45º SEGMENTADO JG DECOR AL-32 CONAIRE D=800 | 0.054 | 279.42 | 15.09 |
| 5MTS932A011 | u | TE SIMPLE GALVA 90º SEGMENTADA JG DECOR AL-32 CONAIRE D=800 | 0.028 | 458.92 | 12.85 |
| 5MRC32A054 | u | REDUCCION CONCENTRICA GALVA SEGMENTADA JG DECOR AL-32 CONAIRE D=800/710 | 0.039 | 283.15 | 11.04 |
| 4MME32A011 | u | MANGUITO DE UNION GALVA SEGMENTADO JG INTRAFLEX AL-32 CONAIRE D=800 | 0.199 | 49.32 | 9.81 |
| CABD015 | u | ABRAZADERA CIERRE PALANCA UNION GALVA JG DECOR VENT CONAIRE Ø 800 | 1 | 59.43 | 59.43 |
|  |  | Total |  |  | 445.16 |

**CCCDAL3280055** Cond CONAIRE JG DECOR AL 32 mm circular, D=800 mm y 0,8 mm de espesor 55 pct fig, simple pared helic
Precio: 470.6
Fabricación y suministro de conducto CONAIRE JG DECOR AL con geometría circular de 800 mm de diámetro, fabricado en chapa de acero galvanizado acabado estrella lisa imitación acero inoxidable, de 0,8 mm de espesor según UNE 1506, pared simple, calidad DX51+Z 250/275 ,incorpora en su cara interior un aislamiento termico y acustico de espuma elastomera de celula cerrada de 32mm de espesor acabada en aluminio resistente a las operaciones de limpieza, reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 5MMR1032A011 | ml | TUBO LISO GALVA ST DECOR AL-32x1000 CONAIRE D=800 | 1 | 271.95 | 271.95 |
| 5MCO932A011 | u | CODO GALVA 90º SEGMENTADO JG DECOR AL-32 CONAIRE D=800 | 0.157 | 503.8 | 79.10 |
| 5MCO432A011 | u | CODO GALVA 45º SEGMENTADO JG DECOR AL-32 CONAIRE D=800 | 0.066 | 279.42 | 18.44 |
| 5MTS932A011 | u | TE SIMPLE GALVA 90º SEGMENTADA JG DECOR AL-32 CONAIRE D=800 | 0.035 | 458.92 | 16.06 |
| 5MRC32A054 | u | REDUCCION CONCENTRICA GALVA SEGMENTADA JG DECOR AL-32 CONAIRE D=800/710 | 0.048 | 283.15 | 13.59 |
| 4MME32A011 | u | MANGUITO DE UNION GALVA SEGMENTADO JG INTRAFLEX AL-32 CONAIRE D=800 | 0.244 | 49.32 | 12.03 |
| CABD015 | u | ABRAZADERA CIERRE PALANCA UNION GALVA JG DECOR VENT CONAIRE Ø 800 | 1 | 59.43 | 59.43 |
|  |  | Total |  |  | 470.6 |

###### 0403010109 JG DECOR VENT

###### JGDCRVENT125 JG DECOR VENT D=125 mm

**JGDCRVENT12515** Cond CONAIRE JG DECOR VENT circular, D=125 mm, espesor 0,5 mm, 15 pct figuras, simple pared helic
Precio: 23.32
Fabricación y suministro de conducto CONAIRE JG DECOR VENT con geometría circular de 125mm de diámetro, fabricado chapa de acero galvanizado acabado estrella lisa imitación acero inoxidable, de 0,5mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10002 | ml | TUBO LISO GALVA JG DECOR VENT CONAIRE 1000x125 | 1 | 9.05 | 9.05 |
| CCOD9002 | u | CODO GALVA 90º SEGMENTADO JG DECOR VENT CONAIRE Ø 125 | 0.043 | 15.2 | 0.65 |
| CCOD4002 | u | CODO GALVA 45º SEGMENTADO JG DECOR VENT CONAIRE Ø 125 | 0.018 | 11.08 | 0.20 |
| CTSD9002 | u | TE SIMPLE GALVA 90º SEGMENTADA JG DECOR VENT CONAIRE Ø 125 | 0.009 | 15.19 | 0.14 |
| CMED002 | u | MANGUITO UNION GALVA SEGMENTADO JG DECOR VENT CONAIRE d=125 | 0.013 | 4.62 | 0.06 |
| CABD002 | u | ABRAZADERA CIERRE PALANCA UNION GALVA JG DECOR VENT CONAIRE Ø 125 | 1 | 13.22 | 13.22 |
|  |  | Total |  |  | 23.32 |

**JGDCRVENT12525** Cond CONAIRE JG DECOR VENT circular, D=125 mm, espesor 0,5 mm, 25 pct figuras, simple pared helic
Precio: 24.02
Fabricación y suministro de conducto CONAIRE JG DECOR VENT con geometría circular de 125mm de diámetro, fabricado chapa de acero galvanizado acabado estrella lisa imitación acero inoxidable, de 0,5mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10002 | ml | TUBO LISO GALVA JG DECOR VENT CONAIRE 1000x125 | 1 | 9.05 | 9.05 |
| CCOD9002 | u | CODO GALVA 90º SEGMENTADO JG DECOR VENT CONAIRE Ø 125 | 0.071 | 15.2 | 1.08 |
| CCOD4002 | u | CODO GALVA 45º SEGMENTADO JG DECOR VENT CONAIRE Ø 125 | 0.03 | 11.08 | 0.33 |
| CTSD9002 | u | TE SIMPLE GALVA 90º SEGMENTADA JG DECOR VENT CONAIRE Ø 125 | 0.016 | 15.19 | 0.24 |
| CMED002 | u | MANGUITO UNION GALVA SEGMENTADO JG DECOR VENT CONAIRE d=125 | 0.022 | 4.62 | 0.10 |
| CABD002 | u | ABRAZADERA CIERRE PALANCA UNION GALVA JG DECOR VENT CONAIRE Ø 125 | 1 | 13.22 | 13.22 |
|  |  | Total |  |  | 24.02 |

**JGDCRVENT12535** Cond CONAIRE JG DECOR VENT circular, D=125 mm, espesor 0,5 mm, 35 pct figuras, simple pared helic
Precio: 24.73
Fabricación y suministro de conducto CONAIRE JG DECOR VENT con geometría circular de 125mm de diámetro, fabricado chapa de acero galvanizado acabado estrella lisa imitación acero inoxidable, de 0,5mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10002 | ml | TUBO LISO GALVA JG DECOR VENT CONAIRE 1000x125 | 1 | 9.05 | 9.05 |
| CCOD9002 | u | CODO GALVA 90º SEGMENTADO JG DECOR VENT CONAIRE Ø 125 | 0.1 | 15.2 | 1.52 |
| CCOD4002 | u | CODO GALVA 45º SEGMENTADO JG DECOR VENT CONAIRE Ø 125 | 0.042 | 11.08 | 0.47 |
| CTSD9002 | u | TE SIMPLE GALVA 90º SEGMENTADA JG DECOR VENT CONAIRE Ø 125 | 0.022 | 15.19 | 0.33 |
| CMED002 | u | MANGUITO UNION GALVA SEGMENTADO JG DECOR VENT CONAIRE d=125 | 0.031 | 4.62 | 0.14 |
| CABD002 | u | ABRAZADERA CIERRE PALANCA UNION GALVA JG DECOR VENT CONAIRE Ø 125 | 1 | 13.22 | 13.22 |
|  |  | Total |  |  | 24.73 |

**JGDCRVENT12545** Cond CONAIRE JG DECOR VENT circular, D=125 mm, espesor 0,5 mm, 45 pct figuras, simple pared helic
Precio: 25.44
Fabricación y suministro de conducto CONAIRE JG DECOR VENT con geometría circular de 125mm de diámetro, fabricado chapa de acero galvanizado acabado estrella lisa imitación acero inoxidable, de 0,5mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10002 | ml | TUBO LISO GALVA JG DECOR VENT CONAIRE 1000x125 | 1 | 9.05 | 9.05 |
| CCOD9002 | u | CODO GALVA 90º SEGMENTADO JG DECOR VENT CONAIRE Ø 125 | 0.129 | 15.2 | 1.96 |
| CCOD4002 | u | CODO GALVA 45º SEGMENTADO JG DECOR VENT CONAIRE Ø 125 | 0.054 | 11.08 | 0.60 |
| CTSD9002 | u | TE SIMPLE GALVA 90º SEGMENTADA JG DECOR VENT CONAIRE Ø 125 | 0.028 | 15.19 | 0.43 |
| CMED002 | u | MANGUITO UNION GALVA SEGMENTADO JG DECOR VENT CONAIRE d=125 | 0.039 | 4.62 | 0.18 |
| CABD002 | u | ABRAZADERA CIERRE PALANCA UNION GALVA JG DECOR VENT CONAIRE Ø 125 | 1 | 13.22 | 13.22 |
|  |  | Total |  |  | 25.44 |

**JGDCRVENT12555** Cond CONAIRE JG DECOR VENT circular, D=125 mm, espesor 0,5 mm, 55 pct figuras, simple pared helic
Precio: 26.14
Fabricación y suministro de conducto CONAIRE JG DECOR VENT con geometría circular de 125mm de diámetro, fabricado chapa de acero galvanizado acabado estrella lisa imitación acero inoxidable, de 0,5mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10002 | ml | TUBO LISO GALVA JG DECOR VENT CONAIRE 1000x125 | 1 | 9.05 | 9.05 |
| CCOD9002 | u | CODO GALVA 90º SEGMENTADO JG DECOR VENT CONAIRE Ø 125 | 0.157 | 15.2 | 2.39 |
| CCOD4002 | u | CODO GALVA 45º SEGMENTADO JG DECOR VENT CONAIRE Ø 125 | 0.066 | 11.08 | 0.73 |
| CTSD9002 | u | TE SIMPLE GALVA 90º SEGMENTADA JG DECOR VENT CONAIRE Ø 125 | 0.035 | 15.19 | 0.53 |
| CMED002 | u | MANGUITO UNION GALVA SEGMENTADO JG DECOR VENT CONAIRE d=125 | 0.048 | 4.62 | 0.22 |
| CABD002 | u | ABRAZADERA CIERRE PALANCA UNION GALVA JG DECOR VENT CONAIRE Ø 125 | 1 | 13.22 | 13.22 |
|  |  | Total |  |  | 26.14 |

###### JGDCRVENT150 JG DECOR VENT D=150 mm

**JGDCRVENT15015** Cond CONAIRE JG DECOR VENT circular, D=150 mm, espesor 0,5 mm, 15 pct figuras, simple pared helic
Precio: 25.72
Fabricación y suministro de conducto CONAIRE JG DECOR VENT con geometría circular de 150mm de diámetro, fabricado chapa de acero galvanizado acabado estrella lisa imitación acero inoxidable, de 0,5mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10003 | ml | TUBO LISO GALVA JG DECOR VENT CONAIRE 1000x150 | 1 | 10.38 | 10.38 |
| CCOD9003 | u | CODO GALVA 90º SEGMENTADO JG DECOR VENT CONAIRE Ø 150 | 0.043 | 16.29 | 0.70 |
| CCOD4003 | u | CODO GALVA 45º SEGMENTADO JG DECOR VENT CONAIRE Ø 150 | 0.018 | 10.56 | 0.19 |
| CTSD9003 | u | TE SIMPLE GALVA 90º SEGMENTADA JG DECOR VENT CONAIRE Ø 150 | 0.009 | 19.9 | 0.18 |
| CRCD003 | u | REDUCCION CONCENTRICA GALVA SEGMENTADA JG DECOR VENT CONAIRE d=150/125 | 0.013 | 9.93 | 0.13 |
| CMED003 | u | MANGUITO UNION GALVA SEGMENTADO JG DECOR VENT CONAIRE d=150 | 0.066 | 5.2 | 0.34 |
| CABD003 | u | ABRAZADERA CIERRE PALANCA UNION GALVA JG DECOR VENT CONAIRE Ø 150 | 1 | 13.8 | 13.80 |
|  |  | Total |  |  | 25.72 |

**JGDCRVENT15025** Cond CONAIRE JG DECOR VENT circular, D=150 mm, espesor 0,5 mm, 25 pct figuras, simple pared helic
Precio: 26.78
Fabricación y suministro de conducto CONAIRE JG DECOR VENT con geometría circular de 150mm de diámetro, fabricado chapa de acero galvanizado acabado estrella lisa imitación acero inoxidable, de 0,5mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10003 | ml | TUBO LISO GALVA JG DECOR VENT CONAIRE 1000x150 | 1 | 10.38 | 10.38 |
| CCOD9003 | u | CODO GALVA 90º SEGMENTADO JG DECOR VENT CONAIRE Ø 150 | 0.071 | 16.29 | 1.16 |
| CCOD4003 | u | CODO GALVA 45º SEGMENTADO JG DECOR VENT CONAIRE Ø 150 | 0.03 | 10.56 | 0.32 |
| CTSD9003 | u | TE SIMPLE GALVA 90º SEGMENTADA JG DECOR VENT CONAIRE Ø 150 | 0.016 | 19.9 | 0.32 |
| CRCD003 | u | REDUCCION CONCENTRICA GALVA SEGMENTADA JG DECOR VENT CONAIRE d=150/125 | 0.022 | 9.93 | 0.22 |
| CMED003 | u | MANGUITO UNION GALVA SEGMENTADO JG DECOR VENT CONAIRE d=150 | 0.111 | 5.2 | 0.58 |
| CABD003 | u | ABRAZADERA CIERRE PALANCA UNION GALVA JG DECOR VENT CONAIRE Ø 150 | 1 | 13.8 | 13.80 |
|  |  | Total |  |  | 26.78 |

**JGDCRVENT15035** Cond CONAIRE JG DECOR VENT circular, D=150 mm, espesor 0,5 mm, 35 pct figuras, simple pared helic
Precio: 27.81
Fabricación y suministro de conducto CONAIRE JG DECOR VENT con geometría circular de 150mm de diámetro, fabricado chapa de acero galvanizado acabado estrella lisa imitación acero inoxidable, de 0,5mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10003 | ml | TUBO LISO GALVA JG DECOR VENT CONAIRE 1000x150 | 1 | 10.38 | 10.38 |
| CCOD9003 | u | CODO GALVA 90º SEGMENTADO JG DECOR VENT CONAIRE Ø 150 | 0.1 | 16.29 | 1.63 |
| CCOD4003 | u | CODO GALVA 45º SEGMENTADO JG DECOR VENT CONAIRE Ø 150 | 0.042 | 10.56 | 0.44 |
| CTSD9003 | u | TE SIMPLE GALVA 90º SEGMENTADA JG DECOR VENT CONAIRE Ø 150 | 0.022 | 19.9 | 0.44 |
| CRCD003 | u | REDUCCION CONCENTRICA GALVA SEGMENTADA JG DECOR VENT CONAIRE d=150/125 | 0.031 | 9.93 | 0.31 |
| CMED003 | u | MANGUITO UNION GALVA SEGMENTADO JG DECOR VENT CONAIRE d=150 | 0.155 | 5.2 | 0.81 |
| CABD003 | u | ABRAZADERA CIERRE PALANCA UNION GALVA JG DECOR VENT CONAIRE Ø 150 | 1 | 13.8 | 13.80 |
|  |  | Total |  |  | 27.81 |

**JGDCRVENT15045** Cond CONAIRE JG DECOR VENT circular, D=150 mm, espesor 0,5 mm, 45 pct figuras, simple pared helic
Precio: 28.83
Fabricación y suministro de conducto CONAIRE JG DECOR VENT con geometría circular de 150mm de diámetro, fabricado chapa de acero galvanizado acabado estrella lisa imitación acero inoxidable, de 0,5mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10003 | ml | TUBO LISO GALVA JG DECOR VENT CONAIRE 1000x150 | 1 | 10.38 | 10.38 |
| CCOD9003 | u | CODO GALVA 90º SEGMENTADO JG DECOR VENT CONAIRE Ø 150 | 0.129 | 16.29 | 2.10 |
| CCOD4003 | u | CODO GALVA 45º SEGMENTADO JG DECOR VENT CONAIRE Ø 150 | 0.054 | 10.56 | 0.57 |
| CTSD9003 | u | TE SIMPLE GALVA 90º SEGMENTADA JG DECOR VENT CONAIRE Ø 150 | 0.028 | 19.9 | 0.56 |
| CRCD003 | u | REDUCCION CONCENTRICA GALVA SEGMENTADA JG DECOR VENT CONAIRE d=150/125 | 0.039 | 9.93 | 0.39 |
| CMED003 | u | MANGUITO UNION GALVA SEGMENTADO JG DECOR VENT CONAIRE d=150 | 0.199 | 5.2 | 1.03 |
| CABD003 | u | ABRAZADERA CIERRE PALANCA UNION GALVA JG DECOR VENT CONAIRE Ø 150 | 1 | 13.8 | 13.80 |
|  |  | Total |  |  | 28.83 |

**JGDCRVENT15055** Cond CONAIRE JG DECOR VENT circular, D=150 mm, espesor 0,5 mm, 55 pct figuras, simple pared helic
Precio: 29.89
Fabricación y suministro de conducto CONAIRE JG DECOR VENT con geometría circular de 150mm de diámetro, fabricado chapa de acero galvanizado acabado estrella lisa imitación acero inoxidable, de 0,5mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10003 | ml | TUBO LISO GALVA JG DECOR VENT CONAIRE 1000x150 | 1 | 10.38 | 10.38 |
| CCOD9003 | u | CODO GALVA 90º SEGMENTADO JG DECOR VENT CONAIRE Ø 150 | 0.157 | 16.29 | 2.56 |
| CCOD4003 | u | CODO GALVA 45º SEGMENTADO JG DECOR VENT CONAIRE Ø 150 | 0.066 | 10.56 | 0.70 |
| CTSD9003 | u | TE SIMPLE GALVA 90º SEGMENTADA JG DECOR VENT CONAIRE Ø 150 | 0.035 | 19.9 | 0.70 |
| CRCD003 | u | REDUCCION CONCENTRICA GALVA SEGMENTADA JG DECOR VENT CONAIRE d=150/125 | 0.048 | 9.93 | 0.48 |
| CMED003 | u | MANGUITO UNION GALVA SEGMENTADO JG DECOR VENT CONAIRE d=150 | 0.244 | 5.2 | 1.27 |
| CABD003 | u | ABRAZADERA CIERRE PALANCA UNION GALVA JG DECOR VENT CONAIRE Ø 150 | 1 | 13.8 | 13.80 |
|  |  | Total |  |  | 29.89 |

###### JGDCRVENT200 JG DECOR VENT D=200 mm

**JGDCRVENT20015** Cond CONAIRE JG DECOR VENT circular, D=200 mm, espesor 0,5 mm, 15 pct figuras, simple pared helic
Precio: 30.66
Fabricación y suministro de conducto CONAIRE JG DECOR VENT con geometría circular de 200mm de diámetro, fabricado chapa de acero galvanizado acabado estrella lisa imitación acero inoxidable, de 0,5mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10004 | ml | TUBO LISO GALVA JG DECOR VENT CONAIRE 1000x200 | 1 | 12.78 | 12.78 |
| CCOD9004 | u | CODO GALVA 90º SEGMENTADO JG DECOR VENT CONAIRE Ø 200 | 0.043 | 20.49 | 0.88 |
| CCOD4004 | u | CODO GALVA 45º SEGMENTADO JG DECOR VENT CONAIRE Ø 200 | 0.018 | 12.6 | 0.23 |
| CTSD9004 | u | TE SIMPLE GALVA 90º SEGMENTADA JG DECOR VENT CONAIRE Ø 200 | 0.009 | 24.46 | 0.22 |
| CRCD006 | u | REDUCCION CONCENTRICA GALVA SEGMENTADA JG DECOR VENT CONAIRE d=200/150 | 0.013 | 10.39 | 0.14 |
| CMED004 | u | MANGUITO UNION GALVA SEGMENTADO JG DECOR VENT CONAIRE d=200 | 0.066 | 6.32 | 0.42 |
| CABD004 | u | ABRAZADERA CIERRE PALANCA UNION GALVA JG DECOR VENT CONAIRE Ø 200 | 1 | 15.99 | 15.99 |
|  |  | Total |  |  | 30.66 |

**JGDCRVENT20025** Cond CONAIRE JG DECOR VENT circular, D=200 mm, espesor 0,5 mm, 25 pct figuras, simple pared helic
Precio: 31.92
Fabricación y suministro de conducto CONAIRE JG DECOR VENT con geometría circular de 200mm de diámetro, fabricado chapa de acero galvanizado acabado estrella lisa imitación acero inoxidable, de 0,5mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10004 | ml | TUBO LISO GALVA JG DECOR VENT CONAIRE 1000x200 | 1 | 12.78 | 12.78 |
| CCOD9004 | u | CODO GALVA 90º SEGMENTADO JG DECOR VENT CONAIRE Ø 200 | 0.071 | 20.49 | 1.45 |
| CCOD4004 | u | CODO GALVA 45º SEGMENTADO JG DECOR VENT CONAIRE Ø 200 | 0.03 | 12.6 | 0.38 |
| CTSD9004 | u | TE SIMPLE GALVA 90º SEGMENTADA JG DECOR VENT CONAIRE Ø 200 | 0.016 | 24.46 | 0.39 |
| CRCD006 | u | REDUCCION CONCENTRICA GALVA SEGMENTADA JG DECOR VENT CONAIRE d=200/150 | 0.022 | 10.39 | 0.23 |
| CMED004 | u | MANGUITO UNION GALVA SEGMENTADO JG DECOR VENT CONAIRE d=200 | 0.111 | 6.32 | 0.70 |
| CABD004 | u | ABRAZADERA CIERRE PALANCA UNION GALVA JG DECOR VENT CONAIRE Ø 200 | 1 | 15.99 | 15.99 |
|  |  | Total |  |  | 31.92 |

**JGDCRVENT20035** Cond CONAIRE JG DECOR VENT circular, D=200 mm, espesor 0,5 mm, 35 pct figuras, simple pared helic
Precio: 33.19
Fabricación y suministro de conducto CONAIRE JG DECOR VENT con geometría circular de 200mm de diámetro, fabricado chapa de acero galvanizado acabado estrella lisa imitación acero inoxidable, de 0,5mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10004 | ml | TUBO LISO GALVA JG DECOR VENT CONAIRE 1000x200 | 1 | 12.78 | 12.78 |
| CCOD9004 | u | CODO GALVA 90º SEGMENTADO JG DECOR VENT CONAIRE Ø 200 | 0.1 | 20.49 | 2.05 |
| CCOD4004 | u | CODO GALVA 45º SEGMENTADO JG DECOR VENT CONAIRE Ø 200 | 0.042 | 12.6 | 0.53 |
| CTSD9004 | u | TE SIMPLE GALVA 90º SEGMENTADA JG DECOR VENT CONAIRE Ø 200 | 0.022 | 24.46 | 0.54 |
| CRCD006 | u | REDUCCION CONCENTRICA GALVA SEGMENTADA JG DECOR VENT CONAIRE d=200/150 | 0.031 | 10.39 | 0.32 |
| CMED004 | u | MANGUITO UNION GALVA SEGMENTADO JG DECOR VENT CONAIRE d=200 | 0.155 | 6.32 | 0.98 |
| CABD004 | u | ABRAZADERA CIERRE PALANCA UNION GALVA JG DECOR VENT CONAIRE Ø 200 | 1 | 15.99 | 15.99 |
|  |  | Total |  |  | 33.19 |

**JGDCRVENT20045** Cond CONAIRE JG DECOR VENT circular, D=200 mm, espesor 0,5 mm, 45 pct figuras, simple pared helic
Precio: 34.44
Fabricación y suministro de conducto CONAIRE JG DECOR VENT con geometría circular de 200mm de diámetro, fabricado chapa de acero galvanizado acabado estrella lisa imitación acero inoxidable, de 0,5mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10004 | ml | TUBO LISO GALVA JG DECOR VENT CONAIRE 1000x200 | 1 | 12.78 | 12.78 |
| CCOD9004 | u | CODO GALVA 90º SEGMENTADO JG DECOR VENT CONAIRE Ø 200 | 0.129 | 20.49 | 2.64 |
| CCOD4004 | u | CODO GALVA 45º SEGMENTADO JG DECOR VENT CONAIRE Ø 200 | 0.054 | 12.6 | 0.68 |
| CTSD9004 | u | TE SIMPLE GALVA 90º SEGMENTADA JG DECOR VENT CONAIRE Ø 200 | 0.028 | 24.46 | 0.68 |
| CRCD006 | u | REDUCCION CONCENTRICA GALVA SEGMENTADA JG DECOR VENT CONAIRE d=200/150 | 0.039 | 10.39 | 0.41 |
| CMED004 | u | MANGUITO UNION GALVA SEGMENTADO JG DECOR VENT CONAIRE d=200 | 0.199 | 6.32 | 1.26 |
| CABD004 | u | ABRAZADERA CIERRE PALANCA UNION GALVA JG DECOR VENT CONAIRE Ø 200 | 1 | 15.99 | 15.99 |
|  |  | Total |  |  | 34.44 |

**JGDCRVENT20055** Cond CONAIRE JG DECOR VENT circular, D=200 mm, espesor 0,5 mm, 55 pct figuras, simple pared helic
Precio: 35.72
Fabricación y suministro de conducto CONAIRE JG DECOR VENT con geometría circular de 200mm de diámetro, fabricado chapa de acero galvanizado acabado estrella lisa imitación acero inoxidable, de 0,5mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10004 | ml | TUBO LISO GALVA JG DECOR VENT CONAIRE 1000x200 | 1 | 12.78 | 12.78 |
| CCOD9004 | u | CODO GALVA 90º SEGMENTADO JG DECOR VENT CONAIRE Ø 200 | 0.157 | 20.49 | 3.22 |
| CCOD4004 | u | CODO GALVA 45º SEGMENTADO JG DECOR VENT CONAIRE Ø 200 | 0.066 | 12.6 | 0.83 |
| CTSD9004 | u | TE SIMPLE GALVA 90º SEGMENTADA JG DECOR VENT CONAIRE Ø 200 | 0.035 | 24.46 | 0.86 |
| CRCD006 | u | REDUCCION CONCENTRICA GALVA SEGMENTADA JG DECOR VENT CONAIRE d=200/150 | 0.048 | 10.39 | 0.50 |
| CMED004 | u | MANGUITO UNION GALVA SEGMENTADO JG DECOR VENT CONAIRE d=200 | 0.244 | 6.32 | 1.54 |
| CABD004 | u | ABRAZADERA CIERRE PALANCA UNION GALVA JG DECOR VENT CONAIRE Ø 200 | 1 | 15.99 | 15.99 |
|  |  | Total |  |  | 35.72 |

###### JGDCRVENT250 JG DECOR VENT D=250 mm

**JGDCRVENT25015** Cond CONAIRE JG DECOR VENT circular, D=250 mm, espesor 0,5 mm, 15 pct figuras, simple pared helic
Precio: 43.31
Fabricación y suministro de conducto CONAIRE JG DECOR VENT con geometría circular de 250mm de diámetro, fabricado chapa de acero galvanizado acabado estrella lisa imitación acero inoxidable, de 0,5mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10005 | ml | TUBO LISO GALVA JG DECOR VENT CONAIRE 1000x250 | 1 | 14.35 | 14.35 |
| CCOD9005 | u | CODO GALVA 90º SEGMENTADO JG DECOR VENT CONAIRE Ø 250 | 0.043 | 23.92 | 1.03 |
| CCOD4005 | u | CODO GALVA 45º SEGMENTADO JG DECOR VENT CONAIRE Ø 250 | 0.018 | 14.94 | 0.27 |
| CTSD9005 | u | TE SIMPLE GALVA 90º SEGMENTADA JG DECOR VENT CONAIRE Ø 250 | 0.009 | 29.59 | 0.27 |
| CRCD010 | u | REDUCCION CONCENTRICA GALVA SEGMENTADA JG DECOR VENT CONAIRE d=250/200 | 0.013 | 14.05 | 0.18 |
| CMED005 | u | MANGUITO UNION GALVA SEGMENTADO JG DECOR VENT CONAIRE d=250 | 0.066 | 16.45 | 1.09 |
| CABD005 | u | ABRAZADERA CIERRE PALANCA UNION GALVA JG DECOR VENT CONAIRE Ø 250 | 1 | 26.12 | 26.12 |
|  |  | Total |  |  | 43.31 |

**JGDCRVENT25025** Cond CONAIRE JG DECOR VENT circular, D=250 mm, espesor 0,5 mm, 25 pct figuras, simple pared helic
Precio: 45.23
Fabricación y suministro de conducto CONAIRE JG DECOR VENT con geometría circular de 250mm de diámetro, fabricado chapa de acero galvanizado acabado estrella lisa imitación acero inoxidable, de 0,5mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10005 | ml | TUBO LISO GALVA JG DECOR VENT CONAIRE 1000x250 | 1 | 14.35 | 14.35 |
| CCOD9005 | u | CODO GALVA 90º SEGMENTADO JG DECOR VENT CONAIRE Ø 250 | 0.071 | 23.92 | 1.70 |
| CCOD4005 | u | CODO GALVA 45º SEGMENTADO JG DECOR VENT CONAIRE Ø 250 | 0.03 | 14.94 | 0.45 |
| CTSD9005 | u | TE SIMPLE GALVA 90º SEGMENTADA JG DECOR VENT CONAIRE Ø 250 | 0.016 | 29.59 | 0.47 |
| CRCD010 | u | REDUCCION CONCENTRICA GALVA SEGMENTADA JG DECOR VENT CONAIRE d=250/200 | 0.022 | 14.05 | 0.31 |
| CMED005 | u | MANGUITO UNION GALVA SEGMENTADO JG DECOR VENT CONAIRE d=250 | 0.111 | 16.45 | 1.83 |
| CABD005 | u | ABRAZADERA CIERRE PALANCA UNION GALVA JG DECOR VENT CONAIRE Ø 250 | 1 | 26.12 | 26.12 |
|  |  | Total |  |  | 45.23 |

**JGDCRVENT25035** Cond CONAIRE JG DECOR VENT circular, D=250 mm, espesor 0,5 mm, 35 pct figuras, simple pared helic
Precio: 47.13
Fabricación y suministro de conducto CONAIRE JG DECOR VENT con geometría circular de 250mm de diámetro, fabricado chapa de acero galvanizado acabado estrella lisa imitación acero inoxidable, de 0,5mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10005 | ml | TUBO LISO GALVA JG DECOR VENT CONAIRE 1000x250 | 1 | 14.35 | 14.35 |
| CCOD9005 | u | CODO GALVA 90º SEGMENTADO JG DECOR VENT CONAIRE Ø 250 | 0.1 | 23.92 | 2.39 |
| CCOD4005 | u | CODO GALVA 45º SEGMENTADO JG DECOR VENT CONAIRE Ø 250 | 0.042 | 14.94 | 0.63 |
| CTSD9005 | u | TE SIMPLE GALVA 90º SEGMENTADA JG DECOR VENT CONAIRE Ø 250 | 0.022 | 29.59 | 0.65 |
| CRCD010 | u | REDUCCION CONCENTRICA GALVA SEGMENTADA JG DECOR VENT CONAIRE d=250/200 | 0.031 | 14.05 | 0.44 |
| CMED005 | u | MANGUITO UNION GALVA SEGMENTADO JG DECOR VENT CONAIRE d=250 | 0.155 | 16.45 | 2.55 |
| CABD005 | u | ABRAZADERA CIERRE PALANCA UNION GALVA JG DECOR VENT CONAIRE Ø 250 | 1 | 26.12 | 26.12 |
|  |  | Total |  |  | 47.13 |

**JGDCRVENT25045** Cond CONAIRE JG DECOR VENT circular, D=250 mm, espesor 0,5 mm, 45 pct figuras, simple pared helic
Precio: 49.82
Fabricación y suministro de conducto CONAIRE JG DECOR VENT con geometría circular de 250mm de diámetro, fabricado chapa de acero galvanizado acabado estrella lisa imitación acero inoxidable, de 0,5mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10005 | ml | TUBO LISO GALVA JG DECOR VENT CONAIRE 1000x250 | 1 | 14.35 | 14.35 |
| CCOD9005 | u | CODO GALVA 90º SEGMENTADO JG DECOR VENT CONAIRE Ø 250 | 0.054 | 23.92 | 1.29 |
| CCOD4005 | u | CODO GALVA 45º SEGMENTADO JG DECOR VENT CONAIRE Ø 250 | 0.028 | 14.94 | 0.42 |
| CTSD9005 | u | TE SIMPLE GALVA 90º SEGMENTADA JG DECOR VENT CONAIRE Ø 250 | 0.129 | 29.59 | 3.82 |
| CRCD010 | u | REDUCCION CONCENTRICA GALVA SEGMENTADA JG DECOR VENT CONAIRE d=250/200 | 0.039 | 14.05 | 0.55 |
| CMED005 | u | MANGUITO UNION GALVA SEGMENTADO JG DECOR VENT CONAIRE d=250 | 0.199 | 16.45 | 3.27 |
| CABD005 | u | ABRAZADERA CIERRE PALANCA UNION GALVA JG DECOR VENT CONAIRE Ø 250 | 1 | 26.12 | 26.12 |
|  |  | Total |  |  | 49.82 |

**JGDCRVENT25055** Cond CONAIRE JG DECOR VENT circular, D=250 mm, espesor 0,5 mm, 55 pct figuras, simple pared helic
Precio: 51.9
Fabricación y suministro de conducto CONAIRE JG DECOR VENT con geometría circular de 250mm de diámetro, fabricado chapa de acero galvanizado acabado estrella lisa imitación acero inoxidable, de 0,5mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10005 | ml | TUBO LISO GALVA JG DECOR VENT CONAIRE 1000x250 | 1 | 14.35 | 14.35 |
| CCOD9005 | u | CODO GALVA 90º SEGMENTADO JG DECOR VENT CONAIRE Ø 250 | 0.066 | 23.92 | 1.58 |
| CCOD4005 | u | CODO GALVA 45º SEGMENTADO JG DECOR VENT CONAIRE Ø 250 | 0.035 | 14.94 | 0.52 |
| CTSD9005 | u | TE SIMPLE GALVA 90º SEGMENTADA JG DECOR VENT CONAIRE Ø 250 | 0.157 | 29.59 | 4.65 |
| CRCD010 | u | REDUCCION CONCENTRICA GALVA SEGMENTADA JG DECOR VENT CONAIRE d=250/200 | 0.048 | 14.05 | 0.67 |
| CMED005 | u | MANGUITO UNION GALVA SEGMENTADO JG DECOR VENT CONAIRE d=250 | 0.244 | 16.45 | 4.01 |
| CABD005 | u | ABRAZADERA CIERRE PALANCA UNION GALVA JG DECOR VENT CONAIRE Ø 250 | 1 | 26.12 | 26.12 |
|  |  | Total |  |  | 51.9 |

###### JGDCRVENT300 JG DECOR VENT D=300 mm

**JGDCRVENT30015** Cond CONAIRE JG DECOR VENT circular, D=300 mm, espesor 0,5 mm, 15 pct figuras, simple pared helic
Precio: 47.13
Fabricación y suministro de conducto CONAIRE JG DECOR VENT con geometría circular de 300mm de diámetro, fabricado chapa de acero galvanizado acabado estrella lisa imitación acero inoxidable, de 0,5mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10006 | ml | TUBO LISO GALVA JG DECOR VENT CONAIRE 1000x300 | 1 | 17.41 | 17.41 |
| CCOD9006 | u | CODO GALVA 90º SEGMENTADO JG DECOR VENT CONAIRE Ø 300 | 0.043 | 26.31 | 1.13 |
| CCOD4006 | u | CODO GALVA 45º SEGMENTADO JG DECOR VENT CONAIRE Ø 300 | 0.018 | 16.32 | 0.29 |
| CTSD9006 | u | TE SIMPLE GALVA 90º SEGMENTADA JG DECOR VENT CONAIRE Ø 300 | 0.009 | 30.44 | 0.27 |
| CRCD015 | u | REDUCCION CONCENTRICA GALVA SEGMENTADA JG DECOR VENT CONAIRE d=300/250 | 0.013 | 17.21 | 0.22 |
| CMED006 | u | MANGUITO UNION GALVA SEGMENTADO JG DECOR VENT CONAIRE d=300 | 0.066 | 17.02 | 1.12 |
| CABD006 | u | ABRAZADERA CIERRE PALANCA UNION GALVA JG DECOR VENT CONAIRE Ø 300 | 1 | 26.69 | 26.69 |
|  |  | Total |  |  | 47.13 |

**JGDCRVENT30025** Cond CONAIRE JG DECOR VENT circular, D=300 mm, espesor 0,5 mm, 25 pct figuras, simple pared helic
Precio: 49.22
Fabricación y suministro de conducto CONAIRE JG DECOR VENT con geometría circular de 300mm de diámetro, fabricado chapa de acero galvanizado acabado estrella lisa imitación acero inoxidable, de 0,5mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10006 | ml | TUBO LISO GALVA JG DECOR VENT CONAIRE 1000x300 | 1 | 17.41 | 17.41 |
| CCOD9006 | u | CODO GALVA 90º SEGMENTADO JG DECOR VENT CONAIRE Ø 300 | 0.071 | 26.31 | 1.87 |
| CCOD4006 | u | CODO GALVA 45º SEGMENTADO JG DECOR VENT CONAIRE Ø 300 | 0.03 | 16.32 | 0.49 |
| CTSD9006 | u | TE SIMPLE GALVA 90º SEGMENTADA JG DECOR VENT CONAIRE Ø 300 | 0.016 | 30.44 | 0.49 |
| CRCD015 | u | REDUCCION CONCENTRICA GALVA SEGMENTADA JG DECOR VENT CONAIRE d=300/250 | 0.022 | 17.21 | 0.38 |
| CMED006 | u | MANGUITO UNION GALVA SEGMENTADO JG DECOR VENT CONAIRE d=300 | 0.111 | 17.02 | 1.89 |
| CABD006 | u | ABRAZADERA CIERRE PALANCA UNION GALVA JG DECOR VENT CONAIRE Ø 300 | 1 | 26.69 | 26.69 |
|  |  | Total |  |  | 49.22 |

**JGDCRVENT30035** Cond CONAIRE JG DECOR VENT circular, D=300 mm, espesor 0,5 mm, 35 pct figuras, simple pared helic
Precio: 51.26
Fabricación y suministro de conducto CONAIRE JG DECOR VENT con geometría circular de 300mm de diámetro, fabricado chapa de acero galvanizado acabado estrella lisa imitación acero inoxidable, de 0,5mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10006 | ml | TUBO LISO GALVA JG DECOR VENT CONAIRE 1000x300 | 1 | 17.41 | 17.41 |
| CCOD9006 | u | CODO GALVA 90º SEGMENTADO JG DECOR VENT CONAIRE Ø 300 | 0.1 | 26.31 | 2.63 |
| CCOD4006 | u | CODO GALVA 45º SEGMENTADO JG DECOR VENT CONAIRE Ø 300 | 0.042 | 16.32 | 0.69 |
| CTSD9006 | u | TE SIMPLE GALVA 90º SEGMENTADA JG DECOR VENT CONAIRE Ø 300 | 0.022 | 30.44 | 0.67 |
| CRCD015 | u | REDUCCION CONCENTRICA GALVA SEGMENTADA JG DECOR VENT CONAIRE d=300/250 | 0.031 | 17.21 | 0.53 |
| CMED006 | u | MANGUITO UNION GALVA SEGMENTADO JG DECOR VENT CONAIRE d=300 | 0.155 | 17.02 | 2.64 |
| CABD006 | u | ABRAZADERA CIERRE PALANCA UNION GALVA JG DECOR VENT CONAIRE Ø 300 | 1 | 26.69 | 26.69 |
|  |  | Total |  |  | 51.26 |

**JGDCRVENT30045** Cond CONAIRE JG DECOR VENT circular, D=300 mm, espesor 0,5 mm, 45 pct figuras, simple pared helic
Precio: 53.97
Fabricación y suministro de conducto CONAIRE JG DECOR VENT con geometría circular de 300mm de diámetro, fabricado chapa de acero galvanizado acabado estrella lisa imitación acero inoxidable, de 0,5mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10006 | ml | TUBO LISO GALVA JG DECOR VENT CONAIRE 1000x300 | 1 | 17.41 | 17.41 |
| CCOD9006 | u | CODO GALVA 90º SEGMENTADO JG DECOR VENT CONAIRE Ø 300 | 0.054 | 26.31 | 1.42 |
| CCOD4006 | u | CODO GALVA 45º SEGMENTADO JG DECOR VENT CONAIRE Ø 300 | 0.028 | 16.32 | 0.46 |
| CTSD9006 | u | TE SIMPLE GALVA 90º SEGMENTADA JG DECOR VENT CONAIRE Ø 300 | 0.129 | 30.44 | 3.93 |
| CRCD015 | u | REDUCCION CONCENTRICA GALVA SEGMENTADA JG DECOR VENT CONAIRE d=300/250 | 0.039 | 17.21 | 0.67 |
| CMED006 | u | MANGUITO UNION GALVA SEGMENTADO JG DECOR VENT CONAIRE d=300 | 0.199 | 17.02 | 3.39 |
| CABD006 | u | ABRAZADERA CIERRE PALANCA UNION GALVA JG DECOR VENT CONAIRE Ø 300 | 1 | 26.69 | 26.69 |
|  |  | Total |  |  | 53.97 |

**JGDCRVENT30055** Cond CONAIRE JG DECOR VENT circular, D=300 mm, espesor 0,5 mm, 55 pct figuras, simple pared helic
Precio: 56.17
Fabricación y suministro de conducto CONAIRE JG DECOR VENT con geometría circular de 300mm de diámetro, fabricado chapa de acero galvanizado acabado estrella lisa imitación acero inoxidable, de 0,5mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10006 | ml | TUBO LISO GALVA JG DECOR VENT CONAIRE 1000x300 | 1 | 17.41 | 17.41 |
| CCOD9006 | u | CODO GALVA 90º SEGMENTADO JG DECOR VENT CONAIRE Ø 300 | 0.066 | 26.31 | 1.74 |
| CCOD4006 | u | CODO GALVA 45º SEGMENTADO JG DECOR VENT CONAIRE Ø 300 | 0.035 | 16.32 | 0.57 |
| CTSD9006 | u | TE SIMPLE GALVA 90º SEGMENTADA JG DECOR VENT CONAIRE Ø 300 | 0.157 | 30.44 | 4.78 |
| CRCD015 | u | REDUCCION CONCENTRICA GALVA SEGMENTADA JG DECOR VENT CONAIRE d=300/250 | 0.048 | 17.21 | 0.83 |
| CMED006 | u | MANGUITO UNION GALVA SEGMENTADO JG DECOR VENT CONAIRE d=300 | 0.244 | 17.02 | 4.15 |
| CABD006 | u | ABRAZADERA CIERRE PALANCA UNION GALVA JG DECOR VENT CONAIRE Ø 300 | 1 | 26.69 | 26.69 |
|  |  | Total |  |  | 56.17 |

###### JGDCRVENT355 JG DECOR VENT D=355 mm

**JGDCRVENT35515** Cond CONAIRE JG DECOR VENT circular, D=355 mm, espesor 0,6 mm, 15 pct figuras, simple pared helic
Precio: 54.31
Fabricación y suministro de conducto CONAIRE JG DECOR VENT con geometría circular de 355mm de diámetro, fabricado chapa de acero galvanizado acabado estrella lisa imitación acero inoxidable, de 0,6mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10007 | ml | TUBO LISO GALVA JG DECOR VENT CONAIRE 1000x355 | 1 | 20.06 | 20.06 |
| CCOD9007 | u | CODO GALVA 90º SEGMENTADO JG DECOR VENT CONAIRE Ø 355 | 0.043 | 37.78 | 1.62 |
| CCOD4007 | u | CODO GALVA 45º SEGMENTADO JG DECOR VENT CONAIRE Ø 355 | 0.018 | 22.81 | 0.41 |
| CTSD9007 | u | TE SIMPLE GALVA 90º SEGMENTADA JG DECOR VENT CONAIRE Ø 355 | 0.009 | 38.69 | 0.35 |
| CRCD021 | u | REDUCCION CONCENTRICA GALVA SEGMENTADA JG DECOR VENT CONAIRE d=355/300 | 0.013 | 20.02 | 0.26 |
| CMED007 | u | MANGUITO UNION GALVA SEGMENTADO JG DECOR VENT CONAIRE d=355 | 0.066 | 19.57 | 1.29 |
| CABD007 | u | ABRAZADERA CIERRE PALANCA UNION GALVA JG DECOR VENT CONAIRE Ø 355 | 1 | 30.32 | 30.32 |
|  |  | Total |  |  | 54.31 |

**JGDCRVENT35525** Cond CONAIRE JG DECOR VENT circular, D=355 mm, espesor 0,6 mm, 25 pct figuras, simple pared helic
Precio: 56.97
Fabricación y suministro de conducto CONAIRE JG DECOR VENT con geometría circular de 355mm de diámetro, fabricado chapa de acero galvanizado acabado estrella lisa imitación acero inoxidable, de 0,6mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10007 | ml | TUBO LISO GALVA JG DECOR VENT CONAIRE 1000x355 | 1 | 20.06 | 20.06 |
| CCOD9007 | u | CODO GALVA 90º SEGMENTADO JG DECOR VENT CONAIRE Ø 355 | 0.071 | 37.78 | 2.68 |
| CCOD4007 | u | CODO GALVA 45º SEGMENTADO JG DECOR VENT CONAIRE Ø 355 | 0.03 | 22.81 | 0.68 |
| CTSD9007 | u | TE SIMPLE GALVA 90º SEGMENTADA JG DECOR VENT CONAIRE Ø 355 | 0.016 | 38.69 | 0.62 |
| CRCD021 | u | REDUCCION CONCENTRICA GALVA SEGMENTADA JG DECOR VENT CONAIRE d=355/300 | 0.022 | 20.02 | 0.44 |
| CMED007 | u | MANGUITO UNION GALVA SEGMENTADO JG DECOR VENT CONAIRE d=355 | 0.111 | 19.57 | 2.17 |
| CABD007 | u | ABRAZADERA CIERRE PALANCA UNION GALVA JG DECOR VENT CONAIRE Ø 355 | 1 | 30.32 | 30.32 |
|  |  | Total |  |  | 56.97 |

**JGDCRVENT35535** Cond CONAIRE JG DECOR VENT circular, D=355 mm, espesor 0,6 mm, 35 pct figuras, simple pared helic
Precio: 59.62
Fabricación y suministro de conducto CONAIRE JG DECOR VENT con geometría circular de 355mm de diámetro, fabricado chapa de acero galvanizado acabado estrella lisa imitación acero inoxidable, de 0,6mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10007 | ml | TUBO LISO GALVA JG DECOR VENT CONAIRE 1000x355 | 1 | 20.06 | 20.06 |
| CCOD9007 | u | CODO GALVA 90º SEGMENTADO JG DECOR VENT CONAIRE Ø 355 | 0.1 | 37.78 | 3.78 |
| CCOD4007 | u | CODO GALVA 45º SEGMENTADO JG DECOR VENT CONAIRE Ø 355 | 0.042 | 22.81 | 0.96 |
| CTSD9007 | u | TE SIMPLE GALVA 90º SEGMENTADA JG DECOR VENT CONAIRE Ø 355 | 0.022 | 38.69 | 0.85 |
| CRCD021 | u | REDUCCION CONCENTRICA GALVA SEGMENTADA JG DECOR VENT CONAIRE d=355/300 | 0.031 | 20.02 | 0.62 |
| CMED007 | u | MANGUITO UNION GALVA SEGMENTADO JG DECOR VENT CONAIRE d=355 | 0.155 | 19.57 | 3.03 |
| CABD007 | u | ABRAZADERA CIERRE PALANCA UNION GALVA JG DECOR VENT CONAIRE Ø 355 | 1 | 30.32 | 30.32 |
|  |  | Total |  |  | 59.62 |

**JGDCRVENT35545** Cond CONAIRE JG DECOR VENT circular, D=355 mm, espesor 0,6 mm, 45 pct figuras, simple pared helic
Precio: 62.72
Fabricación y suministro de conducto CONAIRE JG DECOR VENT con geometría circular de 355mm de diámetro, fabricado chapa de acero galvanizado acabado estrella lisa imitación acero inoxidable, de 0,6mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10007 | ml | TUBO LISO GALVA JG DECOR VENT CONAIRE 1000x355 | 1 | 20.06 | 20.06 |
| CCOD9007 | u | CODO GALVA 90º SEGMENTADO JG DECOR VENT CONAIRE Ø 355 | 0.054 | 37.78 | 2.04 |
| CCOD4007 | u | CODO GALVA 45º SEGMENTADO JG DECOR VENT CONAIRE Ø 355 | 0.028 | 22.81 | 0.64 |
| CTSD9007 | u | TE SIMPLE GALVA 90º SEGMENTADA JG DECOR VENT CONAIRE Ø 355 | 0.129 | 38.69 | 4.99 |
| CRCD021 | u | REDUCCION CONCENTRICA GALVA SEGMENTADA JG DECOR VENT CONAIRE d=355/300 | 0.039 | 20.02 | 0.78 |
| CMED007 | u | MANGUITO UNION GALVA SEGMENTADO JG DECOR VENT CONAIRE d=355 | 0.199 | 19.57 | 3.89 |
| CABD007 | u | ABRAZADERA CIERRE PALANCA UNION GALVA JG DECOR VENT CONAIRE Ø 355 | 1 | 30.32 | 30.32 |
|  |  | Total |  |  | 62.72 |

**JGDCRVENT35555** Cond CONAIRE JG DECOR VENT circular, D=355 mm, espesor 0,6 mm, 55 pct figuras, simple pared helic
Precio: 65.48
Fabricación y suministro de conducto CONAIRE JG DECOR VENT con geometría circular de 355mm de diámetro, fabricado chapa de acero galvanizado acabado estrella lisa imitación acero inoxidable, de 0,6mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10007 | ml | TUBO LISO GALVA JG DECOR VENT CONAIRE 1000x355 | 1 | 20.06 | 20.06 |
| CCOD9007 | u | CODO GALVA 90º SEGMENTADO JG DECOR VENT CONAIRE Ø 355 | 0.066 | 37.78 | 2.49 |
| CCOD4007 | u | CODO GALVA 45º SEGMENTADO JG DECOR VENT CONAIRE Ø 355 | 0.035 | 22.81 | 0.80 |
| CTSD9007 | u | TE SIMPLE GALVA 90º SEGMENTADA JG DECOR VENT CONAIRE Ø 355 | 0.157 | 38.69 | 6.07 |
| CRCD021 | u | REDUCCION CONCENTRICA GALVA SEGMENTADA JG DECOR VENT CONAIRE d=355/300 | 0.048 | 20.02 | 0.96 |
| CMED007 | u | MANGUITO UNION GALVA SEGMENTADO JG DECOR VENT CONAIRE d=355 | 0.244 | 19.57 | 4.78 |
| CABD007 | u | ABRAZADERA CIERRE PALANCA UNION GALVA JG DECOR VENT CONAIRE Ø 355 | 1 | 30.32 | 30.32 |
|  |  | Total |  |  | 65.48 |

###### JGDCRVENT400 JG DECOR VENT D=400 mm

**JGDCRVENT40015** Cond CONAIRE JG DECOR VENT circular, D=400 mm, espesor 0,6 mm, 15 pct figuras, simple pared helic
Precio: 59.82
Fabricación y suministro de conducto CONAIRE JG DECOR VENT con geometría circular de 400mm de diámetro, fabricado chapa de acero galvanizado acabado estrella lisa imitación acero inoxidable, de 0,6mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10008 | ml | TUBO LISO GALVA JG DECOR VENT CONAIRE 1000x400 | 1 | 22.35 | 22.35 |
| CCOD9008 | u | CODO GALVA 90º SEGMENTADO JG DECOR VENT CONAIRE Ø 400 | 0.043 | 42.76 | 1.84 |
| CCOD4008 | u | CODO GALVA 45º SEGMENTADO JG DECOR VENT CONAIRE Ø 400 | 0.018 | 26.57 | 0.48 |
| CTSD9008 | u | TE SIMPLE GALVA 90º SEGMENTADA JG DECOR VENT CONAIRE Ø 400 | 0.009 | 49.49 | 0.45 |
| CRCD028 | u | REDUCCION CONCENTRICA GALVA SEGMENTADA JG DECOR VENT CONAIRE d=400/355 | 0.013 | 25.72 | 0.33 |
| CMED008 | u | MANGUITO UNION GALVA SEGMENTADO JG DECOR VENT CONAIRE d=400 | 0.066 | 22.16 | 1.46 |
| CABD008 | u | ABRAZADERA CIERRE PALANCA UNION GALVA JG DECOR VENT CONAIRE Ø 400 | 1 | 32.91 | 32.91 |
|  |  | Total |  |  | 59.82 |

**JGDCRVENT40025** Cond CONAIRE JG DECOR VENT circular, D=400 mm, espesor 0,6 mm, 25 pct figuras, simple pared helic
Precio: 62.92
Fabricación y suministro de conducto CONAIRE JG DECOR VENT con geometría circular de 400mm de diámetro, fabricado chapa de acero galvanizado acabado estrella lisa imitación acero inoxidable, de 0,6mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10008 | ml | TUBO LISO GALVA JG DECOR VENT CONAIRE 1000x400 | 1 | 22.35 | 22.35 |
| CCOD9008 | u | CODO GALVA 90º SEGMENTADO JG DECOR VENT CONAIRE Ø 400 | 0.071 | 42.76 | 3.04 |
| CCOD4008 | u | CODO GALVA 45º SEGMENTADO JG DECOR VENT CONAIRE Ø 400 | 0.03 | 26.57 | 0.80 |
| CTSD9008 | u | TE SIMPLE GALVA 90º SEGMENTADA JG DECOR VENT CONAIRE Ø 400 | 0.016 | 49.49 | 0.79 |
| CRCD028 | u | REDUCCION CONCENTRICA GALVA SEGMENTADA JG DECOR VENT CONAIRE d=400/355 | 0.022 | 25.72 | 0.57 |
| CMED008 | u | MANGUITO UNION GALVA SEGMENTADO JG DECOR VENT CONAIRE d=400 | 0.111 | 22.16 | 2.46 |
| CABD008 | u | ABRAZADERA CIERRE PALANCA UNION GALVA JG DECOR VENT CONAIRE Ø 400 | 1 | 32.91 | 32.91 |
|  |  | Total |  |  | 62.92 |

**JGDCRVENT40035** Cond CONAIRE JG DECOR VENT circular, D=400 mm, espesor 0,6 mm, 35 pct figuras, simple pared helic
Precio: 65.98
Fabricación y suministro de conducto CONAIRE JG DECOR VENT con geometría circular de 400mm de diámetro, fabricado chapa de acero galvanizado acabado estrella lisa imitación acero inoxidable, de 0,6mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10008 | ml | TUBO LISO GALVA JG DECOR VENT CONAIRE 1000x400 | 1 | 22.35 | 22.35 |
| CCOD9008 | u | CODO GALVA 90º SEGMENTADO JG DECOR VENT CONAIRE Ø 400 | 0.1 | 42.76 | 4.28 |
| CCOD4008 | u | CODO GALVA 45º SEGMENTADO JG DECOR VENT CONAIRE Ø 400 | 0.042 | 26.57 | 1.12 |
| CTSD9008 | u | TE SIMPLE GALVA 90º SEGMENTADA JG DECOR VENT CONAIRE Ø 400 | 0.022 | 49.49 | 1.09 |
| CRCD028 | u | REDUCCION CONCENTRICA GALVA SEGMENTADA JG DECOR VENT CONAIRE d=400/355 | 0.031 | 25.72 | 0.80 |
| CMED008 | u | MANGUITO UNION GALVA SEGMENTADO JG DECOR VENT CONAIRE d=400 | 0.155 | 22.16 | 3.43 |
| CABD008 | u | ABRAZADERA CIERRE PALANCA UNION GALVA JG DECOR VENT CONAIRE Ø 400 | 1 | 32.91 | 32.91 |
|  |  | Total |  |  | 65.98 |

**JGDCRVENT40045** Cond CONAIRE JG DECOR VENT circular, D=400 mm, espesor 0,6 mm, 45 pct figuras, simple pared helic
Precio: 70.1
Fabricación y suministro de conducto CONAIRE JG DECOR VENT con geometría circular de 400mm de diámetro, fabricado chapa de acero galvanizado acabado estrella lisa imitación acero inoxidable, de 0,6mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10008 | ml | TUBO LISO GALVA JG DECOR VENT CONAIRE 1000x400 | 1 | 22.35 | 22.35 |
| CCOD9008 | u | CODO GALVA 90º SEGMENTADO JG DECOR VENT CONAIRE Ø 400 | 0.054 | 42.76 | 2.31 |
| CCOD4008 | u | CODO GALVA 45º SEGMENTADO JG DECOR VENT CONAIRE Ø 400 | 0.028 | 26.57 | 0.74 |
| CTSD9008 | u | TE SIMPLE GALVA 90º SEGMENTADA JG DECOR VENT CONAIRE Ø 400 | 0.129 | 49.49 | 6.38 |
| CRCD028 | u | REDUCCION CONCENTRICA GALVA SEGMENTADA JG DECOR VENT CONAIRE d=400/355 | 0.039 | 25.72 | 1.00 |
| CMED008 | u | MANGUITO UNION GALVA SEGMENTADO JG DECOR VENT CONAIRE d=400 | 0.199 | 22.16 | 4.41 |
| CABD008 | u | ABRAZADERA CIERRE PALANCA UNION GALVA JG DECOR VENT CONAIRE Ø 400 | 1 | 32.91 | 32.91 |
|  |  | Total |  |  | 70.1 |

**JGDCRVENT40055** Cond CONAIRE JG DECOR VENT circular, D=400 mm, espesor 0,6 mm, 55 pct figuras, simple pared helic
Precio: 73.42
Fabricación y suministro de conducto CONAIRE JG DECOR VENT con geometría circular de 400mm de diámetro, fabricado chapa de acero galvanizado acabado estrella lisa imitación acero inoxidable, de 0,6mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10008 | ml | TUBO LISO GALVA JG DECOR VENT CONAIRE 1000x400 | 1 | 22.35 | 22.35 |
| CCOD9008 | u | CODO GALVA 90º SEGMENTADO JG DECOR VENT CONAIRE Ø 400 | 0.066 | 42.76 | 2.82 |
| CCOD4008 | u | CODO GALVA 45º SEGMENTADO JG DECOR VENT CONAIRE Ø 400 | 0.035 | 26.57 | 0.93 |
| CTSD9008 | u | TE SIMPLE GALVA 90º SEGMENTADA JG DECOR VENT CONAIRE Ø 400 | 0.157 | 49.49 | 7.77 |
| CRCD028 | u | REDUCCION CONCENTRICA GALVA SEGMENTADA JG DECOR VENT CONAIRE d=400/355 | 0.048 | 25.72 | 1.23 |
| CMED008 | u | MANGUITO UNION GALVA SEGMENTADO JG DECOR VENT CONAIRE d=400 | 0.244 | 22.16 | 5.41 |
| CABD008 | u | ABRAZADERA CIERRE PALANCA UNION GALVA JG DECOR VENT CONAIRE Ø 400 | 1 | 32.91 | 32.91 |
|  |  | Total |  |  | 73.42 |

###### JGDCRVENT450 JG DECOR VENT D=450 mm

**JGDCRVENT45015** Cond CONAIRE JG DECOR VENT circular, D=450 mm, espesor 0,6 mm, 15 pct figuras, simple pared helic
Precio: 66.65
Fabricación y suministro de conducto CONAIRE JG DECOR VENT con geometría circular de 450mm de diámetro, fabricado chapa de acero galvanizado acabado estrella lisa imitación acero inoxidable, de 0,6mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10009 | ml | TUBO LISO GALVA JG DECOR VENT CONAIRE 1000x450 | 1 | 26.85 | 26.85 |
| CCOD9009 | u | CODO GALVA 90º SEGMENTADO JG DECOR VENT CONAIRE Ø 450 | 0.043 | 50.78 | 2.18 |
| CCOD4009 | u | CODO GALVA 45º SEGMENTADO JG DECOR VENT CONAIRE Ø 450 | 0.018 | 31.6 | 0.57 |
| CTSD9009 | u | TE SIMPLE GALVA 90º SEGMENTADA JG DECOR VENT CONAIRE Ø 450 | 0.009 | 52.8 | 0.48 |
| CRCD035 | u | REDUCCION CONCENTRICA GALVA SEGMENTADA JG DECOR VENT CONAIRE d=450/355 | 0.013 | 28.8 | 0.37 |
| CMED009 | u | MANGUITO UNION GALVA SEGMENTADO JG DECOR VENT CONAIRE d=450 | 0.066 | 23.87 | 1.58 |
| CABD009 | u | ABRAZADERA CIERRE PALANCA UNION GALVA JG DECOR VENT CONAIRE Ø 450 | 1 | 34.62 | 34.62 |
|  |  | Total |  |  | 66.65 |

**JGDCRVENT45025** Cond CONAIRE JG DECOR VENT circular, D=450 mm, espesor 0,6 mm, 25 pct figuras, simple pared helic
Precio: 70.15
Fabricación y suministro de conducto CONAIRE JG DECOR VENT con geometría circular de 450mm de diámetro, fabricado chapa de acero galvanizado acabado estrella lisa imitación acero inoxidable, de 0,6mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10009 | ml | TUBO LISO GALVA JG DECOR VENT CONAIRE 1000x450 | 1 | 26.85 | 26.85 |
| CCOD9009 | u | CODO GALVA 90º SEGMENTADO JG DECOR VENT CONAIRE Ø 450 | 0.071 | 50.78 | 3.61 |
| CCOD4009 | u | CODO GALVA 45º SEGMENTADO JG DECOR VENT CONAIRE Ø 450 | 0.03 | 31.6 | 0.95 |
| CTSD9009 | u | TE SIMPLE GALVA 90º SEGMENTADA JG DECOR VENT CONAIRE Ø 450 | 0.016 | 52.8 | 0.84 |
| CRCD035 | u | REDUCCION CONCENTRICA GALVA SEGMENTADA JG DECOR VENT CONAIRE d=450/355 | 0.022 | 28.8 | 0.63 |
| CMED009 | u | MANGUITO UNION GALVA SEGMENTADO JG DECOR VENT CONAIRE d=450 | 0.111 | 23.87 | 2.65 |
| CABD009 | u | ABRAZADERA CIERRE PALANCA UNION GALVA JG DECOR VENT CONAIRE Ø 450 | 1 | 34.62 | 34.62 |
|  |  | Total |  |  | 70.15 |

**JGDCRVENT45035** Cond CONAIRE JG DECOR VENT circular, D=450 mm, espesor 0,6 mm, 35 pct figuras, simple pared helic
Precio: 73.63
Fabricación y suministro de conducto CONAIRE JG DECOR VENT con geometría circular de 450mm de diámetro, fabricado chapa de acero galvanizado acabado estrella lisa imitación acero inoxidable, de 0,6mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10009 | ml | TUBO LISO GALVA JG DECOR VENT CONAIRE 1000x450 | 1 | 26.85 | 26.85 |
| CCOD9009 | u | CODO GALVA 90º SEGMENTADO JG DECOR VENT CONAIRE Ø 450 | 0.1 | 50.78 | 5.08 |
| CCOD4009 | u | CODO GALVA 45º SEGMENTADO JG DECOR VENT CONAIRE Ø 450 | 0.042 | 31.6 | 1.33 |
| CTSD9009 | u | TE SIMPLE GALVA 90º SEGMENTADA JG DECOR VENT CONAIRE Ø 450 | 0.022 | 52.8 | 1.16 |
| CRCD035 | u | REDUCCION CONCENTRICA GALVA SEGMENTADA JG DECOR VENT CONAIRE d=450/355 | 0.031 | 28.8 | 0.89 |
| CMED009 | u | MANGUITO UNION GALVA SEGMENTADO JG DECOR VENT CONAIRE d=450 | 0.155 | 23.87 | 3.70 |
| CABD009 | u | ABRAZADERA CIERRE PALANCA UNION GALVA JG DECOR VENT CONAIRE Ø 450 | 1 | 34.62 | 34.62 |
|  |  | Total |  |  | 73.63 |

**JGDCRVENT45045** Cond CONAIRE JG DECOR VENT circular, D=450 mm, espesor 0,6 mm, 45 pct figuras, simple pared helic
Precio: 77.77
Fabricación y suministro de conducto CONAIRE JG DECOR VENT con geometría circular de 450mm de diámetro, fabricado chapa de acero galvanizado acabado estrella lisa imitación acero inoxidable, de 0,6mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10009 | ml | TUBO LISO GALVA JG DECOR VENT CONAIRE 1000x450 | 1 | 26.85 | 26.85 |
| CCOD9009 | u | CODO GALVA 90º SEGMENTADO JG DECOR VENT CONAIRE Ø 450 | 0.054 | 50.78 | 2.74 |
| CCOD4009 | u | CODO GALVA 45º SEGMENTADO JG DECOR VENT CONAIRE Ø 450 | 0.028 | 31.6 | 0.88 |
| CTSD9009 | u | TE SIMPLE GALVA 90º SEGMENTADA JG DECOR VENT CONAIRE Ø 450 | 0.129 | 52.8 | 6.81 |
| CRCD035 | u | REDUCCION CONCENTRICA GALVA SEGMENTADA JG DECOR VENT CONAIRE d=450/355 | 0.039 | 28.8 | 1.12 |
| CMED009 | u | MANGUITO UNION GALVA SEGMENTADO JG DECOR VENT CONAIRE d=450 | 0.199 | 23.87 | 4.75 |
| CABD009 | u | ABRAZADERA CIERRE PALANCA UNION GALVA JG DECOR VENT CONAIRE Ø 450 | 1 | 34.62 | 34.62 |
|  |  | Total |  |  | 77.77 |

**JGDCRVENT45055** Cond CONAIRE JG DECOR VENT circular, D=450 mm, espesor 0,6 mm, 55 pct figuras, simple pared helic
Precio: 81.42
Fabricación y suministro de conducto CONAIRE JG DECOR VENT con geometría circular de 450mm de diámetro, fabricado chapa de acero galvanizado acabado estrella lisa imitación acero inoxidable, de 0,6mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10009 | ml | TUBO LISO GALVA JG DECOR VENT CONAIRE 1000x450 | 1 | 26.85 | 26.85 |
| CCOD9009 | u | CODO GALVA 90º SEGMENTADO JG DECOR VENT CONAIRE Ø 450 | 0.066 | 50.78 | 3.35 |
| CCOD4009 | u | CODO GALVA 45º SEGMENTADO JG DECOR VENT CONAIRE Ø 450 | 0.035 | 31.6 | 1.11 |
| CTSD9009 | u | TE SIMPLE GALVA 90º SEGMENTADA JG DECOR VENT CONAIRE Ø 450 | 0.157 | 52.8 | 8.29 |
| CRCD035 | u | REDUCCION CONCENTRICA GALVA SEGMENTADA JG DECOR VENT CONAIRE d=450/355 | 0.048 | 28.8 | 1.38 |
| CMED009 | u | MANGUITO UNION GALVA SEGMENTADO JG DECOR VENT CONAIRE d=450 | 0.244 | 23.87 | 5.82 |
| CABD009 | u | ABRAZADERA CIERRE PALANCA UNION GALVA JG DECOR VENT CONAIRE Ø 450 | 1 | 34.62 | 34.62 |
|  |  | Total |  |  | 81.42 |

###### JGDCRVENT500 JG DECOR VENT D=500 mm

**JGDCRVENT50015** Cond CONAIRE JG DECOR VENT circular, D=500 mm, espesor 0,7 mm, 15 pct figuras, simple pared helic
Precio: 79.28
Fabricación y suministro de conducto CONAIRE JG DECOR VENT con geometría circular de 500mm de diámetro, fabricado chapa de acero galvanizado acabado estrella lisa imitación acero inoxidable, de 0,7mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10010 | ml | TUBO LISO GALVA JG DECOR VENT CONAIRE 1000x500 | 1 | 35.58 | 35.58 |
| CCOD9010 | u | CODO GALVA 90º SEGMENTADO JG DECOR VENT CONAIRE Ø 500 | 0.043 | 73.04 | 3.14 |
| CCOD4010 | u | CODO GALVA 45º SEGMENTADO JG DECOR VENT CONAIRE Ø 500 | 0.018 | 42.17 | 0.76 |
| CTSD9010 | u | TE SIMPLE GALVA 90º SEGMENTADA JG DECOR VENT CONAIRE Ø 500 | 0.009 | 78.15 | 0.70 |
| CRCD042 | u | REDUCCION CONCENTRICA GALVA SEGMENTADA JG DECOR VENT CONAIRE d=500/450 | 0.013 | 38.44 | 0.50 |
| CMED010 | u | MANGUITO UNION GALVA SEGMENTADO JG DECOR VENT CONAIRE d=500 | 0.066 | 26.13 | 1.72 |
| CABD010 | u | ABRAZADERA CIERRE PALANCA UNION GALVA JG DECOR VENT CONAIRE Ø 500 | 1 | 36.88 | 36.88 |
|  |  | Total |  |  | 79.28 |

**JGDCRVENT50025** Cond CONAIRE JG DECOR VENT circular, D=500 mm, espesor 0,7 mm, 25 pct figuras, simple pared helic
Precio: 83.92
Fabricación y suministro de conducto CONAIRE JG DECOR VENT con geometría circular de 500mm de diámetro, fabricado chapa de acero galvanizado acabado estrella lisa imitación acero inoxidable, de 0,7mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10010 | ml | TUBO LISO GALVA JG DECOR VENT CONAIRE 1000x500 | 1 | 35.58 | 35.58 |
| CCOD9010 | u | CODO GALVA 90º SEGMENTADO JG DECOR VENT CONAIRE Ø 500 | 0.071 | 73.04 | 5.19 |
| CCOD4010 | u | CODO GALVA 45º SEGMENTADO JG DECOR VENT CONAIRE Ø 500 | 0.03 | 42.17 | 1.27 |
| CTSD9010 | u | TE SIMPLE GALVA 90º SEGMENTADA JG DECOR VENT CONAIRE Ø 500 | 0.016 | 78.15 | 1.25 |
| CRCD042 | u | REDUCCION CONCENTRICA GALVA SEGMENTADA JG DECOR VENT CONAIRE d=500/450 | 0.022 | 38.44 | 0.85 |
| CMED010 | u | MANGUITO UNION GALVA SEGMENTADO JG DECOR VENT CONAIRE d=500 | 0.111 | 26.13 | 2.90 |
| CABD010 | u | ABRAZADERA CIERRE PALANCA UNION GALVA JG DECOR VENT CONAIRE Ø 500 | 1 | 36.88 | 36.88 |
|  |  | Total |  |  | 83.92 |

**JGDCRVENT50035** Cond CONAIRE JG DECOR VENT circular, D=500 mm, espesor 0,7 mm, 35 pct figuras, simple pared helic
Precio: 88.49
Fabricación y suministro de conducto CONAIRE JG DECOR VENT con geometría circular de 500mm de diámetro, fabricado chapa de acero galvanizado acabado estrella lisa imitación acero inoxidable, de 0,7mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10010 | ml | TUBO LISO GALVA JG DECOR VENT CONAIRE 1000x500 | 1 | 35.58 | 35.58 |
| CCOD9010 | u | CODO GALVA 90º SEGMENTADO JG DECOR VENT CONAIRE Ø 500 | 0.1 | 73.04 | 7.30 |
| CCOD4010 | u | CODO GALVA 45º SEGMENTADO JG DECOR VENT CONAIRE Ø 500 | 0.042 | 42.17 | 1.77 |
| CTSD9010 | u | TE SIMPLE GALVA 90º SEGMENTADA JG DECOR VENT CONAIRE Ø 500 | 0.022 | 78.15 | 1.72 |
| CRCD042 | u | REDUCCION CONCENTRICA GALVA SEGMENTADA JG DECOR VENT CONAIRE d=500/450 | 0.031 | 38.44 | 1.19 |
| CMED010 | u | MANGUITO UNION GALVA SEGMENTADO JG DECOR VENT CONAIRE d=500 | 0.155 | 26.13 | 4.05 |
| CABD010 | u | ABRAZADERA CIERRE PALANCA UNION GALVA JG DECOR VENT CONAIRE Ø 500 | 1 | 36.88 | 36.88 |
|  |  | Total |  |  | 88.49 |

**JGDCRVENT50045** Cond CONAIRE JG DECOR VENT circular, D=500 mm, espesor 0,7 mm, 45 pct figuras, simple pared helic
Precio: 94.36
Fabricación y suministro de conducto CONAIRE JG DECOR VENT con geometría circular de 500mm de diámetro, fabricado chapa de acero galvanizado acabado estrella lisa imitación acero inoxidable, de 0,7mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10010 | ml | TUBO LISO GALVA JG DECOR VENT CONAIRE 1000x500 | 1 | 35.58 | 35.58 |
| CCOD9010 | u | CODO GALVA 90º SEGMENTADO JG DECOR VENT CONAIRE Ø 500 | 0.054 | 73.04 | 3.94 |
| CCOD4010 | u | CODO GALVA 45º SEGMENTADO JG DECOR VENT CONAIRE Ø 500 | 0.028 | 42.17 | 1.18 |
| CTSD9010 | u | TE SIMPLE GALVA 90º SEGMENTADA JG DECOR VENT CONAIRE Ø 500 | 0.129 | 78.15 | 10.08 |
| CRCD042 | u | REDUCCION CONCENTRICA GALVA SEGMENTADA JG DECOR VENT CONAIRE d=500/450 | 0.039 | 38.44 | 1.50 |
| CMED010 | u | MANGUITO UNION GALVA SEGMENTADO JG DECOR VENT CONAIRE d=500 | 0.199 | 26.13 | 5.20 |
| CABD010 | u | ABRAZADERA CIERRE PALANCA UNION GALVA JG DECOR VENT CONAIRE Ø 500 | 1 | 36.88 | 36.88 |
|  |  | Total |  |  | 94.36 |

**JGDCRVENT50055** Cond CONAIRE JG DECOR VENT circular, D=500 mm, espesor 0,7 mm, 55 pct figuras, simple pared helic
Precio: 99.26
Fabricación y suministro de conducto CONAIRE JG DECOR VENT con geometría circular de 500mm de diámetro, fabricado chapa de acero galvanizado acabado estrella lisa imitación acero inoxidable, de 0,7mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10010 | ml | TUBO LISO GALVA JG DECOR VENT CONAIRE 1000x500 | 1 | 35.58 | 35.58 |
| CCOD9010 | u | CODO GALVA 90º SEGMENTADO JG DECOR VENT CONAIRE Ø 500 | 0.066 | 73.04 | 4.82 |
| CCOD4010 | u | CODO GALVA 45º SEGMENTADO JG DECOR VENT CONAIRE Ø 500 | 0.035 | 42.17 | 1.48 |
| CTSD9010 | u | TE SIMPLE GALVA 90º SEGMENTADA JG DECOR VENT CONAIRE Ø 500 | 0.157 | 78.15 | 12.27 |
| CRCD042 | u | REDUCCION CONCENTRICA GALVA SEGMENTADA JG DECOR VENT CONAIRE d=500/450 | 0.048 | 38.44 | 1.85 |
| CMED010 | u | MANGUITO UNION GALVA SEGMENTADO JG DECOR VENT CONAIRE d=500 | 0.244 | 26.13 | 6.38 |
| CABD010 | u | ABRAZADERA CIERRE PALANCA UNION GALVA JG DECOR VENT CONAIRE Ø 500 | 1 | 36.88 | 36.88 |
|  |  | Total |  |  | 99.26 |

###### JGDCRVENT560 JG DECOR VENT D=560 mm

**JGDCRVENT56015** Cond CONAIRE JG DECOR VENT circular, D=560 mm, espesor 0,7 mm, 15 pct figuras, simple pared helic
Precio: 89.55
Fabricación y suministro de conducto CONAIRE JG DECOR VENT con geometría circular de 560mm de diámetro, fabricado chapa de acero galvanizado acabado estrella lisa imitación acero inoxidable, de 0,7mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10011 | ml | TUBO LISO GALVA JG DECOR VENT CONAIRE 1000x550 | 1 | 40.24 | 40.24 |
| CCOD9011 | u | CODO GALVA 90º SEGMENTADO JG DECOR VENT CONAIRE Ø 560 | 0.043 | 83.81 | 3.60 |
| CCOD4011 | u | CODO GALVA 45º SEGMENTADO JG DECOR VENT CONAIRE Ø 560 | 0.018 | 50.28 | 0.91 |
| CTSD9011 | u | TE SIMPLE GALVA 90º SEGMENTADA JG DECOR VENT CONAIRE Ø 560 | 0.009 | 89.64 | 0.81 |
| CRCD049 | u | REDUCCION CONCENTRICA GALVA SEGMENTADA JG DECOR VENT CONAIRE d=560/500 | 0.013 | 47.85 | 0.62 |
| CMED011 | u | MANGUITO UNION GALVA SEGMENTADO JG DECOR VENT CONAIRE d=560 | 0.066 | 29.59 | 1.95 |
| CABD011 | u | ABRAZADERA CIERRE PALANCA UNION GALVA JG DECOR VENT CONAIRE Ø 560 | 1 | 41.42 | 41.42 |
|  |  | Total |  |  | 89.55 |

**JGDCRVENT56025** Cond CONAIRE JG DECOR VENT circular, D=560 mm, espesor 0,7 mm, 25 pct figuras, simple pared helic
Precio: 94.88
Fabricación y suministro de conducto CONAIRE JG DECOR VENT con geometría circular de 560mm de diámetro, fabricado chapa de acero galvanizado acabado estrella lisa imitación acero inoxidable, de 0,7mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10011 | ml | TUBO LISO GALVA JG DECOR VENT CONAIRE 1000x550 | 1 | 40.24 | 40.24 |
| CCOD9011 | u | CODO GALVA 90º SEGMENTADO JG DECOR VENT CONAIRE Ø 560 | 0.071 | 83.81 | 5.95 |
| CCOD4011 | u | CODO GALVA 45º SEGMENTADO JG DECOR VENT CONAIRE Ø 560 | 0.03 | 50.28 | 1.51 |
| CTSD9011 | u | TE SIMPLE GALVA 90º SEGMENTADA JG DECOR VENT CONAIRE Ø 560 | 0.016 | 89.64 | 1.43 |
| CRCD049 | u | REDUCCION CONCENTRICA GALVA SEGMENTADA JG DECOR VENT CONAIRE d=560/500 | 0.022 | 47.85 | 1.05 |
| CMED011 | u | MANGUITO UNION GALVA SEGMENTADO JG DECOR VENT CONAIRE d=560 | 0.111 | 29.59 | 3.28 |
| CABD011 | u | ABRAZADERA CIERRE PALANCA UNION GALVA JG DECOR VENT CONAIRE Ø 560 | 1 | 41.42 | 41.42 |
|  |  | Total |  |  | 94.88 |

**JGDCRVENT56035** Cond CONAIRE JG DECOR VENT circular, D=560 mm, espesor 0,7 mm, 35 pct figuras, simple pared helic
Precio: 100.19
Fabricación y suministro de conducto CONAIRE JG DECOR VENT con geometría circular de 560mm de diámetro, fabricado chapa de acero galvanizado acabado estrella lisa imitación acero inoxidable, de 0,7mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10011 | ml | TUBO LISO GALVA JG DECOR VENT CONAIRE 1000x550 | 1 | 40.24 | 40.24 |
| CCOD9011 | u | CODO GALVA 90º SEGMENTADO JG DECOR VENT CONAIRE Ø 560 | 0.1 | 83.81 | 8.38 |
| CCOD4011 | u | CODO GALVA 45º SEGMENTADO JG DECOR VENT CONAIRE Ø 560 | 0.042 | 50.28 | 2.11 |
| CTSD9011 | u | TE SIMPLE GALVA 90º SEGMENTADA JG DECOR VENT CONAIRE Ø 560 | 0.022 | 89.64 | 1.97 |
| CRCD049 | u | REDUCCION CONCENTRICA GALVA SEGMENTADA JG DECOR VENT CONAIRE d=560/500 | 0.031 | 47.85 | 1.48 |
| CMED011 | u | MANGUITO UNION GALVA SEGMENTADO JG DECOR VENT CONAIRE d=560 | 0.155 | 29.59 | 4.59 |
| CABD011 | u | ABRAZADERA CIERRE PALANCA UNION GALVA JG DECOR VENT CONAIRE Ø 560 | 1 | 41.42 | 41.42 |
|  |  | Total |  |  | 100.19 |

**JGDCRVENT56045** Cond CONAIRE JG DECOR VENT circular, D=560 mm, espesor 0,7 mm, 45 pct figuras, simple pared helic
Precio: 106.92
Fabricación y suministro de conducto CONAIRE JG DECOR VENT con geometría circular de 560mm de diámetro, fabricado chapa de acero galvanizado acabado estrella lisa imitación acero inoxidable, de 0,7mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10011 | ml | TUBO LISO GALVA JG DECOR VENT CONAIRE 1000x550 | 1 | 40.24 | 40.24 |
| CCOD9011 | u | CODO GALVA 90º SEGMENTADO JG DECOR VENT CONAIRE Ø 560 | 0.054 | 83.81 | 4.53 |
| CCOD4011 | u | CODO GALVA 45º SEGMENTADO JG DECOR VENT CONAIRE Ø 560 | 0.028 | 50.28 | 1.41 |
| CTSD9011 | u | TE SIMPLE GALVA 90º SEGMENTADA JG DECOR VENT CONAIRE Ø 560 | 0.129 | 89.64 | 11.56 |
| CRCD049 | u | REDUCCION CONCENTRICA GALVA SEGMENTADA JG DECOR VENT CONAIRE d=560/500 | 0.039 | 47.85 | 1.87 |
| CMED011 | u | MANGUITO UNION GALVA SEGMENTADO JG DECOR VENT CONAIRE d=560 | 0.199 | 29.59 | 5.89 |
| CABD011 | u | ABRAZADERA CIERRE PALANCA UNION GALVA JG DECOR VENT CONAIRE Ø 560 | 1 | 41.42 | 41.42 |
|  |  | Total |  |  | 106.92 |

**JGDCRVENT56055** Cond CONAIRE JG DECOR VENT circular, D=560 mm, espesor 0,7 mm, 55 pct figuras, simple pared helic
Precio: 112.54
Fabricación y suministro de conducto CONAIRE JG DECOR VENT con geometría circular de 560mm de diámetro, fabricado chapa de acero galvanizado acabado estrella lisa imitación acero inoxidable, de 0,7mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10011 | ml | TUBO LISO GALVA JG DECOR VENT CONAIRE 1000x550 | 1 | 40.24 | 40.24 |
| CCOD9011 | u | CODO GALVA 90º SEGMENTADO JG DECOR VENT CONAIRE Ø 560 | 0.066 | 83.81 | 5.53 |
| CCOD4011 | u | CODO GALVA 45º SEGMENTADO JG DECOR VENT CONAIRE Ø 560 | 0.035 | 50.28 | 1.76 |
| CTSD9011 | u | TE SIMPLE GALVA 90º SEGMENTADA JG DECOR VENT CONAIRE Ø 560 | 0.157 | 89.64 | 14.07 |
| CRCD049 | u | REDUCCION CONCENTRICA GALVA SEGMENTADA JG DECOR VENT CONAIRE d=560/500 | 0.048 | 47.85 | 2.30 |
| CMED011 | u | MANGUITO UNION GALVA SEGMENTADO JG DECOR VENT CONAIRE d=560 | 0.244 | 29.59 | 7.22 |
| CABD011 | u | ABRAZADERA CIERRE PALANCA UNION GALVA JG DECOR VENT CONAIRE Ø 560 | 1 | 41.42 | 41.42 |
|  |  | Total |  |  | 112.54 |

###### JGDCRVENT600 JG DECOR VENT D=600 mm

**JGDCRVENT60015** Cond CONAIRE JG DECOR VENT circular, D=600 mm, espesor 0,7 mm, 15 pct figuras, simple pared helic
Precio: 94.63
Fabricación y suministro de conducto CONAIRE JG DECOR VENT con geometría circular de 600mm de diámetro, fabricado chapa de acero galvanizado acabado estrella lisa imitación acero inoxidable, de 0,7mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10012 | ml | TUBO LISO GALVA JG DECOR VENT CONAIRE 1000x600 | 1 | 43.36 | 43.36 |
| CCOD9012 | u | CODO GALVA 90º SEGMENTADO JG DECOR VENT CONAIRE Ø 600 | 0.043 | 94.75 | 4.07 |
| CCOD4012 | u | CODO GALVA 45º SEGMENTADO JG DECOR VENT CONAIRE Ø 600 | 0.018 | 64.42 | 1.16 |
| CTSD9012 | u | TE SIMPLE GALVA 90º SEGMENTADA JG DECOR VENT CONAIRE Ø 600 | 0.009 | 103.79 | 0.93 |
| CRCD057 | u | REDUCCION CONCENTRICA GALVA SEGMENTADA JG DECOR VENT CONAIRE d=600/560 | 0.013 | 54.71 | 0.71 |
| CMED012 | u | MANGUITO UNION GALVA SEGMENTADO JG DECOR VENT CONAIRE d=600 | 0.066 | 30.55 | 2.02 |
| CABD012 | u | ABRAZADERA CIERRE PALANCA UNION GALVA JG DECOR VENT CONAIRE Ø 600 | 1 | 42.38 | 42.38 |
|  |  | Total |  |  | 94.63 |

**JGDCRVENT60025** Cond CONAIRE JG DECOR VENT circular, D=600 mm, espesor 0,7 mm, 25 pct figuras, simple pared helic
Precio: 100.65
Fabricación y suministro de conducto CONAIRE JG DECOR VENT con geometría circular de 600mm de diámetro, fabricado chapa de acero galvanizado acabado estrella lisa imitación acero inoxidable, de 0,7mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10012 | ml | TUBO LISO GALVA JG DECOR VENT CONAIRE 1000x600 | 1 | 43.36 | 43.36 |
| CCOD9012 | u | CODO GALVA 90º SEGMENTADO JG DECOR VENT CONAIRE Ø 600 | 0.071 | 94.75 | 6.73 |
| CCOD4012 | u | CODO GALVA 45º SEGMENTADO JG DECOR VENT CONAIRE Ø 600 | 0.03 | 64.42 | 1.93 |
| CTSD9012 | u | TE SIMPLE GALVA 90º SEGMENTADA JG DECOR VENT CONAIRE Ø 600 | 0.016 | 103.79 | 1.66 |
| CRCD057 | u | REDUCCION CONCENTRICA GALVA SEGMENTADA JG DECOR VENT CONAIRE d=600/560 | 0.022 | 54.71 | 1.20 |
| CMED012 | u | MANGUITO UNION GALVA SEGMENTADO JG DECOR VENT CONAIRE d=600 | 0.111 | 30.55 | 3.39 |
| CABD012 | u | ABRAZADERA CIERRE PALANCA UNION GALVA JG DECOR VENT CONAIRE Ø 600 | 1 | 42.38 | 42.38 |
|  |  | Total |  |  | 100.65 |

**JGDCRVENT60035** Cond CONAIRE JG DECOR VENT circular, D=600 mm, espesor 0,7 mm, 35 pct figuras, simple pared helic
Precio: 106.65
Fabricación y suministro de conducto CONAIRE JG DECOR VENT con geometría circular de 600mm de diámetro, fabricado chapa de acero galvanizado acabado estrella lisa imitación acero inoxidable, de 0,7mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10012 | ml | TUBO LISO GALVA JG DECOR VENT CONAIRE 1000x600 | 1 | 43.36 | 43.36 |
| CCOD9012 | u | CODO GALVA 90º SEGMENTADO JG DECOR VENT CONAIRE Ø 600 | 0.1 | 94.75 | 9.48 |
| CCOD4012 | u | CODO GALVA 45º SEGMENTADO JG DECOR VENT CONAIRE Ø 600 | 0.042 | 64.42 | 2.71 |
| CTSD9012 | u | TE SIMPLE GALVA 90º SEGMENTADA JG DECOR VENT CONAIRE Ø 600 | 0.022 | 103.79 | 2.28 |
| CRCD057 | u | REDUCCION CONCENTRICA GALVA SEGMENTADA JG DECOR VENT CONAIRE d=600/560 | 0.031 | 54.71 | 1.70 |
| CMED012 | u | MANGUITO UNION GALVA SEGMENTADO JG DECOR VENT CONAIRE d=600 | 0.155 | 30.55 | 4.74 |
| CABD012 | u | ABRAZADERA CIERRE PALANCA UNION GALVA JG DECOR VENT CONAIRE Ø 600 | 1 | 42.38 | 42.38 |
|  |  | Total |  |  | 106.65 |

**JGDCRVENT60045** Cond CONAIRE JG DECOR VENT circular, D=600 mm, espesor 0,7 mm, 45 pct figuras, simple pared helic
Precio: 114.26
Fabricación y suministro de conducto CONAIRE JG DECOR VENT con geometría circular de 600mm de diámetro, fabricado chapa de acero galvanizado acabado estrella lisa imitación acero inoxidable, de 0,7mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10012 | ml | TUBO LISO GALVA JG DECOR VENT CONAIRE 1000x600 | 1 | 43.36 | 43.36 |
| CCOD9012 | u | CODO GALVA 90º SEGMENTADO JG DECOR VENT CONAIRE Ø 600 | 0.054 | 94.75 | 5.12 |
| CCOD4012 | u | CODO GALVA 45º SEGMENTADO JG DECOR VENT CONAIRE Ø 600 | 0.028 | 64.42 | 1.80 |
| CTSD9012 | u | TE SIMPLE GALVA 90º SEGMENTADA JG DECOR VENT CONAIRE Ø 600 | 0.129 | 103.79 | 13.39 |
| CRCD057 | u | REDUCCION CONCENTRICA GALVA SEGMENTADA JG DECOR VENT CONAIRE d=600/560 | 0.039 | 54.71 | 2.13 |
| CMED012 | u | MANGUITO UNION GALVA SEGMENTADO JG DECOR VENT CONAIRE d=600 | 0.199 | 30.55 | 6.08 |
| CABD012 | u | ABRAZADERA CIERRE PALANCA UNION GALVA JG DECOR VENT CONAIRE Ø 600 | 1 | 42.38 | 42.38 |
|  |  | Total |  |  | 114.26 |

**JGDCRVENT60055** Cond CONAIRE JG DECOR VENT circular, D=600 mm, espesor 0,7 mm, 55 pct figuras, simple pared helic
Precio: 120.62
Fabricación y suministro de conducto CONAIRE JG DECOR VENT con geometría circular de 600mm de diámetro, fabricado chapa de acero galvanizado acabado estrella lisa imitación acero inoxidable, de 0,7mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10012 | ml | TUBO LISO GALVA JG DECOR VENT CONAIRE 1000x600 | 1 | 43.36 | 43.36 |
| CCOD9012 | u | CODO GALVA 90º SEGMENTADO JG DECOR VENT CONAIRE Ø 600 | 0.066 | 94.75 | 6.25 |
| CCOD4012 | u | CODO GALVA 45º SEGMENTADO JG DECOR VENT CONAIRE Ø 600 | 0.035 | 64.42 | 2.25 |
| CTSD9012 | u | TE SIMPLE GALVA 90º SEGMENTADA JG DECOR VENT CONAIRE Ø 600 | 0.157 | 103.79 | 16.30 |
| CRCD057 | u | REDUCCION CONCENTRICA GALVA SEGMENTADA JG DECOR VENT CONAIRE d=600/560 | 0.048 | 54.71 | 2.63 |
| CMED012 | u | MANGUITO UNION GALVA SEGMENTADO JG DECOR VENT CONAIRE d=600 | 0.244 | 30.55 | 7.45 |
| CABD012 | u | ABRAZADERA CIERRE PALANCA UNION GALVA JG DECOR VENT CONAIRE Ø 600 | 1 | 42.38 | 42.38 |
|  |  | Total |  |  | 120.62 |

###### JGDCRVENT630 JG DECOR VENT D=630 mm

**JGDCRVENT63015** Cond CONAIRE JG DECOR VENT circular, D=630 mm, espesor 0,7 mm, 15 pct figuras, simple pared helic
Precio: 101.06
Fabricación y suministro de conducto CONAIRE JG DECOR VENT con geometría circular de 630mm de diámetro, fabricado chapa de acero galvanizado acabado estrella lisa imitación acero inoxidable, de 0,7mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10013 | ml | TUBO LISO GALVA JG DECOR VENT CONAIRE 1000x630 | 1 | 47 | 47.00 |
| CCOD9013 | u | CODO GALVA 90º SEGMENTADO JG DECOR VENT CONAIRE Ø 630 | 0.043 | 101.77 | 4.38 |
| CCOD4013 | u | CODO GALVA 45º SEGMENTADO JG DECOR VENT CONAIRE Ø 630 | 0.018 | 70.52 | 1.27 |
| CTSD9013 | u | TE SIMPLE GALVA 90º SEGMENTADA JG DECOR VENT CONAIRE Ø 630 | 0.009 | 110.38 | 0.99 |
| CRCD065 | u | REDUCCION CONCENTRICA GALVA SEGMENTADA JG DECOR VENT CONAIRE d=630/600 | 0.013 | 51.92 | 0.67 |
| CMED013 | u | MANGUITO UNION GALVA SEGMENTADO JG DECOR VENT CONAIRE d=630 | 0.066 | 32.76 | 2.16 |
| CABD013 | u | ABRAZADERA CIERRE PALANCA UNION GALVA JG DECOR VENT CONAIRE Ø 630 | 1 | 44.59 | 44.59 |
|  |  | Total |  |  | 101.06 |

**JGDCRVENT63025** Cond CONAIRE JG DECOR VENT circular, D=630 mm, espesor 0,7 mm, 25 pct figuras, simple pared helic
Precio: 107.49
Fabricación y suministro de conducto CONAIRE JG DECOR VENT con geometría circular de 630mm de diámetro, fabricado chapa de acero galvanizado acabado estrella lisa imitación acero inoxidable, de 0,7mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10013 | ml | TUBO LISO GALVA JG DECOR VENT CONAIRE 1000x630 | 1 | 47 | 47.00 |
| CCOD9013 | u | CODO GALVA 90º SEGMENTADO JG DECOR VENT CONAIRE Ø 630 | 0.071 | 101.77 | 7.23 |
| CCOD4013 | u | CODO GALVA 45º SEGMENTADO JG DECOR VENT CONAIRE Ø 630 | 0.03 | 70.52 | 2.12 |
| CTSD9013 | u | TE SIMPLE GALVA 90º SEGMENTADA JG DECOR VENT CONAIRE Ø 630 | 0.016 | 110.38 | 1.77 |
| CRCD065 | u | REDUCCION CONCENTRICA GALVA SEGMENTADA JG DECOR VENT CONAIRE d=630/600 | 0.022 | 51.92 | 1.14 |
| CMED013 | u | MANGUITO UNION GALVA SEGMENTADO JG DECOR VENT CONAIRE d=630 | 0.111 | 32.76 | 3.64 |
| CABD013 | u | ABRAZADERA CIERRE PALANCA UNION GALVA JG DECOR VENT CONAIRE Ø 630 | 1 | 44.59 | 44.59 |
|  |  | Total |  |  | 107.49 |

**JGDCRVENT63035** Cond CONAIRE JG DECOR VENT circular, D=630 mm, espesor 0,7 mm, 35 pct figuras, simple pared helic
Precio: 113.85
Fabricación y suministro de conducto CONAIRE JG DECOR VENT con geometría circular de 630mm de diámetro, fabricado chapa de acero galvanizado acabado estrella lisa imitación acero inoxidable, de 0,7mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10013 | ml | TUBO LISO GALVA JG DECOR VENT CONAIRE 1000x630 | 1 | 47 | 47.00 |
| CCOD9013 | u | CODO GALVA 90º SEGMENTADO JG DECOR VENT CONAIRE Ø 630 | 0.1 | 101.77 | 10.18 |
| CCOD4013 | u | CODO GALVA 45º SEGMENTADO JG DECOR VENT CONAIRE Ø 630 | 0.042 | 70.52 | 2.96 |
| CTSD9013 | u | TE SIMPLE GALVA 90º SEGMENTADA JG DECOR VENT CONAIRE Ø 630 | 0.022 | 110.38 | 2.43 |
| CRCD065 | u | REDUCCION CONCENTRICA GALVA SEGMENTADA JG DECOR VENT CONAIRE d=630/600 | 0.031 | 51.92 | 1.61 |
| CMED013 | u | MANGUITO UNION GALVA SEGMENTADO JG DECOR VENT CONAIRE d=630 | 0.155 | 32.76 | 5.08 |
| CABD013 | u | ABRAZADERA CIERRE PALANCA UNION GALVA JG DECOR VENT CONAIRE Ø 630 | 1 | 44.59 | 44.59 |
|  |  | Total |  |  | 113.85 |

**JGDCRVENT63045** Cond CONAIRE JG DECOR VENT circular, D=630 mm, espesor 0,7 mm, 45 pct figuras, simple pared helic
Precio: 121.84
Fabricación y suministro de conducto CONAIRE JG DECOR VENT con geometría circular de 630mm de diámetro, fabricado chapa de acero galvanizado acabado estrella lisa imitación acero inoxidable, de 0,7mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10013 | ml | TUBO LISO GALVA JG DECOR VENT CONAIRE 1000x630 | 1 | 47 | 47.00 |
| CCOD9013 | u | CODO GALVA 90º SEGMENTADO JG DECOR VENT CONAIRE Ø 630 | 0.054 | 101.77 | 5.50 |
| CCOD4013 | u | CODO GALVA 45º SEGMENTADO JG DECOR VENT CONAIRE Ø 630 | 0.028 | 70.52 | 1.97 |
| CTSD9013 | u | TE SIMPLE GALVA 90º SEGMENTADA JG DECOR VENT CONAIRE Ø 630 | 0.129 | 110.38 | 14.24 |
| CRCD065 | u | REDUCCION CONCENTRICA GALVA SEGMENTADA JG DECOR VENT CONAIRE d=630/600 | 0.039 | 51.92 | 2.02 |
| CMED013 | u | MANGUITO UNION GALVA SEGMENTADO JG DECOR VENT CONAIRE d=630 | 0.199 | 32.76 | 6.52 |
| CABD013 | u | ABRAZADERA CIERRE PALANCA UNION GALVA JG DECOR VENT CONAIRE Ø 630 | 1 | 44.59 | 44.59 |
|  |  | Total |  |  | 121.84 |

**JGDCRVENT63055** Cond CONAIRE JG DECOR VENT circular, D=630 mm, espesor 0,7 mm, 55 pct figuras, simple pared helic
Precio: 128.59
Fabricación y suministro de conducto CONAIRE JG DECOR VENT con geometría circular de 630mm de diámetro, fabricado chapa de acero galvanizado acabado estrella lisa imitación acero inoxidable, de 0,7mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10013 | ml | TUBO LISO GALVA JG DECOR VENT CONAIRE 1000x630 | 1 | 47 | 47.00 |
| CCOD9013 | u | CODO GALVA 90º SEGMENTADO JG DECOR VENT CONAIRE Ø 630 | 0.066 | 101.77 | 6.72 |
| CCOD4013 | u | CODO GALVA 45º SEGMENTADO JG DECOR VENT CONAIRE Ø 630 | 0.035 | 70.52 | 2.47 |
| CTSD9013 | u | TE SIMPLE GALVA 90º SEGMENTADA JG DECOR VENT CONAIRE Ø 630 | 0.157 | 110.38 | 17.33 |
| CRCD065 | u | REDUCCION CONCENTRICA GALVA SEGMENTADA JG DECOR VENT CONAIRE d=630/600 | 0.048 | 51.92 | 2.49 |
| CMED013 | u | MANGUITO UNION GALVA SEGMENTADO JG DECOR VENT CONAIRE d=630 | 0.244 | 32.76 | 7.99 |
| CABD013 | u | ABRAZADERA CIERRE PALANCA UNION GALVA JG DECOR VENT CONAIRE Ø 630 | 1 | 44.59 | 44.59 |
|  |  | Total |  |  | 128.59 |

###### JGDCRVENT710 JG DECOR VENT D=710 mm

**JGDCRVENT71015** Cond CONAIRE JG DECOR VENT circular, D=710 mm, espesor 0,8 mm, 15 pct figuras, simple pared helic
Precio: 132.31
Fabricación y suministro de conducto CONAIRE JG DECOR VENT con geometría circular de 710mm de diámetro, fabricado chapa de acero galvanizado acabado estrella lisa imitación acero inoxidable, de 0,8mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10014 | ml | TUBO LISO GALVA JG DECOR VENT CONAIRE 1000x710 | 1 | 69.5 | 69.50 |
| CCOD9014 | u | CODO GALVA 90º SEGMENTADO JG DECOR VENT CONAIRE Ø 710 | 0.043 | 128.74 | 5.54 |
| CCOD4014 | u | CODO GALVA 45º SEGMENTADO JG DECOR VENT CONAIRE Ø 710 | 0.018 | 83.66 | 1.51 |
| CTSD9014 | u | TE SIMPLE GALVA 90º SEGMENTADA JG DECOR VENT CONAIRE Ø 710 | 0.009 | 136.78 | 1.23 |
| CRCD074 | u | REDUCCION CONCENTRICA GALVA SEGMENTADA JG DECOR VENT CONAIRE d=710/630 | 0.013 | 73.99 | 0.96 |
| CMED014 | u | MANGUITO UNION GALVA SEGMENTADO JG DECOR VENT CONAIRE d=710 | 0.066 | 38.14 | 2.52 |
| CABD014 | u | ABRAZADERA CIERRE PALANCA UNION GALVA JG DECOR VENT CONAIRE Ø 710 | 1 | 51.05 | 51.05 |
|  |  | Total |  |  | 132.31 |

**JGDCRVENT71025** Cond CONAIRE JG DECOR VENT circular, D=710 mm, espesor 0,8 mm, 25 pct figuras, simple pared helic
Precio: 140.25
Fabricación y suministro de conducto CONAIRE JG DECOR VENT con geometría circular de 710mm de diámetro, fabricado chapa de acero galvanizado acabado estrella lisa imitación acero inoxidable, de 0,8mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10014 | ml | TUBO LISO GALVA JG DECOR VENT CONAIRE 1000x710 | 1 | 69.5 | 69.50 |
| CCOD9014 | u | CODO GALVA 90º SEGMENTADO JG DECOR VENT CONAIRE Ø 710 | 0.071 | 128.74 | 9.14 |
| CCOD4014 | u | CODO GALVA 45º SEGMENTADO JG DECOR VENT CONAIRE Ø 710 | 0.03 | 83.66 | 2.51 |
| CTSD9014 | u | TE SIMPLE GALVA 90º SEGMENTADA JG DECOR VENT CONAIRE Ø 710 | 0.016 | 136.78 | 2.19 |
| CRCD074 | u | REDUCCION CONCENTRICA GALVA SEGMENTADA JG DECOR VENT CONAIRE d=710/630 | 0.022 | 73.99 | 1.63 |
| CMED014 | u | MANGUITO UNION GALVA SEGMENTADO JG DECOR VENT CONAIRE d=710 | 0.111 | 38.14 | 4.23 |
| CABD014 | u | ABRAZADERA CIERRE PALANCA UNION GALVA JG DECOR VENT CONAIRE Ø 710 | 1 | 51.05 | 51.05 |
|  |  | Total |  |  | 140.25 |

**JGDCRVENT71035** Cond CONAIRE JG DECOR VENT circular, D=710 mm, espesor 0,8 mm, 35 pct figuras, simple pared helic
Precio: 148.14
Fabricación y suministro de conducto CONAIRE JG DECOR VENT con geometría circular de 710mm de diámetro, fabricado chapa de acero galvanizado acabado estrella lisa imitación acero inoxidable, de 0,8mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10014 | ml | TUBO LISO GALVA JG DECOR VENT CONAIRE 1000x710 | 1 | 69.5 | 69.50 |
| CCOD9014 | u | CODO GALVA 90º SEGMENTADO JG DECOR VENT CONAIRE Ø 710 | 0.1 | 128.74 | 12.87 |
| CCOD4014 | u | CODO GALVA 45º SEGMENTADO JG DECOR VENT CONAIRE Ø 710 | 0.042 | 83.66 | 3.51 |
| CTSD9014 | u | TE SIMPLE GALVA 90º SEGMENTADA JG DECOR VENT CONAIRE Ø 710 | 0.022 | 136.78 | 3.01 |
| CRCD074 | u | REDUCCION CONCENTRICA GALVA SEGMENTADA JG DECOR VENT CONAIRE d=710/630 | 0.031 | 73.99 | 2.29 |
| CMED014 | u | MANGUITO UNION GALVA SEGMENTADO JG DECOR VENT CONAIRE d=710 | 0.155 | 38.14 | 5.91 |
| CABD014 | u | ABRAZADERA CIERRE PALANCA UNION GALVA JG DECOR VENT CONAIRE Ø 710 | 1 | 51.05 | 51.05 |
|  |  | Total |  |  | 148.14 |

**JGDCRVENT71045** Cond CONAIRE JG DECOR VENT circular, D=710 mm, espesor 0,8 mm, 45 pct figuras, simple pared helic
Precio: 157.96
Fabricación y suministro de conducto CONAIRE JG DECOR VENT con geometría circular de 710mm de diámetro, fabricado chapa de acero galvanizado acabado estrella lisa imitación acero inoxidable, de 0,8mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10014 | ml | TUBO LISO GALVA JG DECOR VENT CONAIRE 1000x710 | 1 | 69.5 | 69.50 |
| CCOD9014 | u | CODO GALVA 90º SEGMENTADO JG DECOR VENT CONAIRE Ø 710 | 0.054 | 128.74 | 6.95 |
| CCOD4014 | u | CODO GALVA 45º SEGMENTADO JG DECOR VENT CONAIRE Ø 710 | 0.028 | 83.66 | 2.34 |
| CTSD9014 | u | TE SIMPLE GALVA 90º SEGMENTADA JG DECOR VENT CONAIRE Ø 710 | 0.129 | 136.78 | 17.64 |
| CRCD074 | u | REDUCCION CONCENTRICA GALVA SEGMENTADA JG DECOR VENT CONAIRE d=710/630 | 0.039 | 73.99 | 2.89 |
| CMED014 | u | MANGUITO UNION GALVA SEGMENTADO JG DECOR VENT CONAIRE d=710 | 0.199 | 38.14 | 7.59 |
| CABD014 | u | ABRAZADERA CIERRE PALANCA UNION GALVA JG DECOR VENT CONAIRE Ø 710 | 1 | 51.05 | 51.05 |
|  |  | Total |  |  | 157.96 |

**JGDCRVENT71055** Cond CONAIRE JG DECOR VENT circular, D=710 mm, espesor 0,8 mm, 55 pct figuras, simple pared helic
Precio: 166.31
Fabricación y suministro de conducto CONAIRE JG DECOR VENT con geometría circular de 710mm de diámetro, fabricado chapa de acero galvanizado acabado estrella lisa imitación acero inoxidable, de 0,8mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10014 | ml | TUBO LISO GALVA JG DECOR VENT CONAIRE 1000x710 | 1 | 69.5 | 69.50 |
| CCOD9014 | u | CODO GALVA 90º SEGMENTADO JG DECOR VENT CONAIRE Ø 710 | 0.066 | 128.74 | 8.50 |
| CCOD4014 | u | CODO GALVA 45º SEGMENTADO JG DECOR VENT CONAIRE Ø 710 | 0.035 | 83.66 | 2.93 |
| CTSD9014 | u | TE SIMPLE GALVA 90º SEGMENTADA JG DECOR VENT CONAIRE Ø 710 | 0.157 | 136.78 | 21.47 |
| CRCD074 | u | REDUCCION CONCENTRICA GALVA SEGMENTADA JG DECOR VENT CONAIRE d=710/630 | 0.048 | 73.99 | 3.55 |
| CMED014 | u | MANGUITO UNION GALVA SEGMENTADO JG DECOR VENT CONAIRE d=710 | 0.244 | 38.14 | 9.31 |
| CABD014 | u | ABRAZADERA CIERRE PALANCA UNION GALVA JG DECOR VENT CONAIRE Ø 710 | 1 | 51.05 | 51.05 |
|  |  | Total |  |  | 166.31 |

###### JGDCRVENT800 JG DECOR VENT D=800 mm

**JGDCRVENT80015** Cond CONAIRE JG DECOR VENT circular, D=800 mm, espesor 0,8 mm, 15 pct figuras, simple pared helic
Precio: 154.03
Fabricación y suministro de conducto CONAIRE JG DECOR VENT con geometría circular de 800mm de diámetro, fabricado chapa de acero galvanizado acabado estrella lisa imitación acero inoxidable, de 0,8mm de espesor según UNE 1506, pared simple, calidad DX51+Z 250/275 , incluye parte proporcional estimada del 15% de accesorios circulares con sistema de unión por simple encaje atraves de manguitos con junta de goma encastadas en las bocas de conexión y abrazadera especial de cierre rapido de palanca, que le confiere una alta resistencia mecanica y una estanqueidad al aire CLASE D según UNE -EN 12237:2003. Suministrado en tramos de 0'5 m, 1 m ,1'5 m. Incluye certificado de fabricación y de estanquidad. Opcional suministro lacado en gama de colores RAL.

| Código | Ud | Descripción | Rendimiento | Precio | Importe |
|---|---|---|---|---|---|
| CTDE10015 | ml | TUBO LISO GALVA JG DECOR VENT CONAIRE 1000x800 | 1 | 77.85 | 77.85 |
| CCOD9015 | u | CODO GALVA 90º SEGMENTADO JG DECOR VENT CONAIRE Ø 800 | 0.043 | 199.01 | 8.56 |
| CCOD4015 | u | CODO GALVA 45º SEGMENTADO JG DECOR VENT CONAIRE Ø 800 | 0.018 | 119.67 | 2.15 |
| CTSD9015 | u | TE SIMPLE GALVA 90º SEGMENTADA JG DECOR VENT CONAIRE Ø 800 | 0.009 | 186.32 | 1.68 |
| CRCD082 | u | REDUCCION CONCENTRICA GALVA SEGMENTADA JG DECOR VENT CONAIRE d=800/630 | 0.013 | 98.88 | 1.29 |
| CMED015 | u | MANGUITO UNION GALVA SEGMENTADO JG DECOR VENT CONAIRE d=800 | 0.066 | 46.53 | 3.07 |
| CABD015 | u | ABRAZADERA CIERRE PALANCA UNION GALVA JG DECOR VENT CONAIRE Ø 800 | 1 | 59.43 | 59.43 |
|  |  | Total |  |  | 154.03 |

**JGDCRVENT80025** Cond CONAIRE JG DECOR VENT circular, D=800 mm, espesor 0,8 mm, 25 pct figuras, simple pared helic
Precio: 165.32
Fabricación y suministro de conducto CONAIRE JG DECOR VENT con geometría circular de 800mm de diámetro, fabricado chapa de acero galvanizado acabado estrella lisa imitación acero inoxidable, de 0,8mm de espesor según UNE 1506, pared simple, calidad DX51+Z 250/275 , incluye parte proporcional estimada del 25% de accesorios circulares con sistema de unión por simple encaje atraves de manguitos con junta de goma encastadas en las bocas de conexión y abrazadera especial de cierre rapido de palanca, que le confiere una alta resistencia mecanica y una estanqueidad al aire CLASE D según UNE -EN 12237:2003. Suministrado en tramos de 0'5 m, 1 m ,1'5 m. Incluye certificado de fabricación y de estanquidad. Opcional suministro lacado en gama de colores RAL.

| Código | Ud | Descripción | Rendimiento | Precio | Importe |
|---|---|---|---|---|---|
| CTDE10015 | ml | TUBO LISO GALVA JG DECOR VENT CONAIRE 1000x800 | 1 | 77.85 | 77.85 |
| CCOD9015 | u | CODO GALVA 90º SEGMENTADO JG DECOR VENT CONAIRE Ø 800 | 0.071 | 199.01 | 14.13 |
| CCOD4015 | u | CODO GALVA 45º SEGMENTADO JG DECOR VENT CONAIRE Ø 800 | 0.03 | 119.67 | 3.59 |
| CTSD9015 | u | TE SIMPLE GALVA 90º SEGMENTADA JG DECOR VENT CONAIRE Ø 800 | 0.016 | 186.32 | 2.98 |
| CRCD082 | u | REDUCCION CONCENTRICA GALVA SEGMENTADA JG DECOR VENT CONAIRE d=800/630 | 0.022 | 98.88 | 2.18 |
| CMED015 | u | MANGUITO UNION GALVA SEGMENTADO JG DECOR VENT CONAIRE d=800 | 0.111 | 46.53 | 5.16 |
| CABD015 | u | ABRAZADERA CIERRE PALANCA UNION GALVA JG DECOR VENT CONAIRE Ø 800 | 1 | 59.43 | 59.43 |
|  |  | Total |  |  | 165.32 |

**JGDCRVENT80035** Cond CONAIRE JG DECOR VENT circular, D=800 mm, espesor 0,8 mm, 35 pct figuras, simple pared helic
Precio: 176.59
Fabricación y suministro de conducto CONAIRE JG DECOR VENT con geometría circular de 800mm de diámetro, fabricado chapa de acero galvanizado acabado estrella lisa imitación acero inoxidable, de 0,8mm de espesor según UNE 1506, pared simple, calidad DX51+Z 250/275 , incluye parte proporcional estimada del 35% de accesorios circulares con sistema de unión por simple encaje atraves de manguitos con junta de goma encastadas en las bocas de conexión y abrazadera especial de cierre rapido de palanca, que le confiere una alta resistencia mecanica y una estanqueidad al aire CLASE D según UNE -EN 12237:2003. Suministrado en tramos de 0'5 m, 1 m ,1'5 m. Incluye certificado de fabricación y de estanquidad. Opcional suministro lacado en gama de colores RAL.

| Código | Ud | Descripción | Rendimiento | Precio | Importe |
|---|---|---|---|---|---|
| CTDE10015 | ml | TUBO LISO GALVA JG DECOR VENT CONAIRE 1000x800 | 1 | 77.85 | 77.85 |
| CCOD9015 | u | CODO GALVA 90º SEGMENTADO JG DECOR VENT CONAIRE Ø 800 | 0.1 | 199.01 | 19.90 |
| CCOD4015 | u | CODO GALVA 45º SEGMENTADO JG DECOR VENT CONAIRE Ø 800 | 0.042 | 119.67 | 5.03 |
| CTSD9015 | u | TE SIMPLE GALVA 90º SEGMENTADA JG DECOR VENT CONAIRE Ø 800 | 0.022 | 186.32 | 4.10 |
| CRCD082 | u | REDUCCION CONCENTRICA GALVA SEGMENTADA JG DECOR VENT CONAIRE d=800/630 | 0.031 | 98.88 | 3.07 |
| CMED015 | u | MANGUITO UNION GALVA SEGMENTADO JG DECOR VENT CONAIRE d=800 | 0.155 | 46.53 | 7.21 |
| CABD015 | u | ABRAZADERA CIERRE PALANCA UNION GALVA JG DECOR VENT CONAIRE Ø 800 | 1 | 59.43 | 59.43 |
|  |  | Total |  |  | 176.59 |

**JGDCRVENT80045** Cond CONAIRE JG DECOR VENT circular, D=800 mm, espesor 0,8 mm, 45 pct figuras, simple pared helic
Precio: 188.54
Fabricación y suministro de conducto CONAIRE JG DECOR VENT con geometría circular de 800mm de diámetro, fabricado chapa de acero galvanizado acabado estrella lisa imitación acero inoxidable, de 0,8mm de espesor según UNE 1506, pared simple, calidad DX51+Z 250/275 , incluye parte proporcional estimada del 45% de accesorios circulares con sistema de unión por simple encaje atraves de manguitos con junta de goma encastadas en las bocas de conexión y abrazadera especial de cierre rapido de palanca, que le confiere una alta resistencia mecanica y una estanqueidad al aire CLASE D según UNE -EN 12237:2003. Suministrado en tramos de 0'5 m, 1 m ,1'5 m. Incluye certificado de fabricación y de estanquidad. Opcional suministro lacado en gama de colores RAL.

| Código | Ud | Descripción | Rendimiento | Precio | Importe |
|---|---|---|---|---|---|
| CTDE10015 | ml | TUBO LISO GALVA JG DECOR VENT CONAIRE 1000x800 | 1 | 77.85 | 77.85 |
| CCOD9015 | u | CODO GALVA 90º SEGMENTADO JG DECOR VENT CONAIRE Ø 800 | 0.054 | 199.01 | 10.75 |
| CCOD4015 | u | CODO GALVA 45º SEGMENTADO JG DECOR VENT CONAIRE Ø 800 | 0.028 | 119.67 | 3.35 |
| CTSD9015 | u | TE SIMPLE GALVA 90º SEGMENTADA JG DECOR VENT CONAIRE Ø 800 | 0.129 | 186.32 | 24.04 |
| CRCD082 | u | REDUCCION CONCENTRICA GALVA SEGMENTADA JG DECOR VENT CONAIRE d=800/630 | 0.039 | 98.88 | 3.86 |
| CMED015 | u | MANGUITO UNION GALVA SEGMENTADO JG DECOR VENT CONAIRE d=800 | 0.199 | 46.53 | 9.26 |
| CABD015 | u | ABRAZADERA CIERRE PALANCA UNION GALVA JG DECOR VENT CONAIRE Ø 800 | 1 | 59.43 | 59.43 |
|  |  | Total |  |  | 188.54 |

**JGDCRVENT80055** Cond CONAIRE JG DECOR VENT circular, D=800 mm, espesor 0,8 mm, 55 pct figuras, simple pared helic
Precio: 199.95
Fabricación y suministro de conducto CONAIRE JG DECOR VENT con geometría circular de 800mm de diámetro, fabricado chapa de acero galvanizado acabado estrella lisa imitación acero inoxidable, de 0,8mm de espesor según UNE 1506, pared simple, calidad DX51+Z 250/275 , incluye parte proporcional estimada del 55% de accesorios circulares con sistema de unión por simple encaje atraves de manguitos con junta de goma encastadas en las bocas de conexión y abrazadera especial de cierre rapido de palanca, que le confiere una alta resistencia mecanica y una estanqueidad al aire CLASE D según UNE -EN 12237:2003. Suministrado en tramos de 0'5 m, 1 m ,1'5 m. Incluye certificado de fabricación y de estanquidad. Opcional suministro lacado en gama de colores RAL.

| Código | Ud | Descripción | Rendimiento | Precio | Importe |
|---|---|---|---|---|---|
| CTDE10015 | ml | TUBO LISO GALVA JG DECOR VENT CONAIRE 1000x800 | 1 | 77.85 | 77.85 |
| CCOD9015 | u | CODO GALVA 90º SEGMENTADO JG DECOR VENT CONAIRE Ø 800 | 0.066 | 199.01 | 13.13 |
| CCOD4015 | u | CODO GALVA 45º SEGMENTADO JG DECOR VENT CONAIRE Ø 800 | 0.035 | 119.67 | 4.19 |
| CTSD9015 | u | TE SIMPLE GALVA 90º SEGMENTADA JG DECOR VENT CONAIRE Ø 800 | 0.157 | 186.32 | 29.25 |
| CRCD082 | u | REDUCCION CONCENTRICA GALVA SEGMENTADA JG DECOR VENT CONAIRE d=800/630 | 0.048 | 98.88 | 4.75 |
| CMED015 | u | MANGUITO UNION GALVA SEGMENTADO JG DECOR VENT CONAIRE d=800 | 0.244 | 46.53 | 11.35 |
| CABD015 | u | ABRAZADERA CIERRE PALANCA UNION GALVA JG DECOR VENT CONAIRE Ø 800 | 1 | 59.43 | 59.43 |
|  |  | Total |  |  | 199.95 |

###### 0403010110 JG DECOR DP

###### JGSPRHAL25 Espesor 25 mm

###### CCCHAL25150 Decor DP 25 D=150/200 mm

**CCCDP2515015** ml Cond CONAIRE JG DECOR DP 25 mm circular, D=150/200 mm y 0,5 mm 15 pct fig, simple pared helic
Precio: 51.35
Fabricación y suministro de conducto CONAIRE JG DECOR DP con geometría circular de 150/200 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025001 | ml | TUBO LISO GALVA JG DECOR DP-25x1000 CONAIRE D=150/200 | 1 | 31.98 | 31.98 |
| 1MCO925001 | u | CODO GALVA 90º SEGMENTADO JG DECOR DP-25 CONAIRE D=150/200 | 0.03 | 42.94 | 1.29 |
| 1MCO425001 | u | CODO GALVA 45º SEGMENTADO JG DECOR DP-25 CONAIRE D=150/200 | 0.013 | 30.13 | 0.39 |
| 1MTS925001 | u | TE SIMPLE GALVA 90º SEGMENTADA JG DECOR DP-25 CONAIRE D=150/200 | 0.007 | 57.55 | 0.40 |
| 1MRC25001 | u | REDUCCION CONCENTRICA GALVA SEGMENTADO JG DECOR DP-25 CONAIRE D=200/150 | 0.009 | 37.6 | 0.34 |
| CMEL003 | u | MANGUITO UNION GALVA SEGMENTADO JG VENT CONAIRE d=150 | 0.046 | 9.97 | 0.46 |
| CMEL004 | u | MANGUITO UNION GALVA SEGMENTADO JG VENT CONAIRE d=200 | 0.046 | 10.86 | 0.50 |
| CABD004 | u | ABRAZADERA CIERRE PALANCA UNION GALVA JG DECOR VENT CONAIRE Ø 200 | 1 | 15.99 | 15.99 |
|  |  | Total |  |  | 51.35 |

**CCCDP2515025** ml Cond CONAIRE JG DECOR DP 25 mm circular, D=150/200 mm y 0,5 mm 25 pct fig, simple pared helic
Precio: 53.55
Fabricación y suministro de conducto CONAIRE JG DECOR DP con geometría circular de 150/200 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025001 | ml | TUBO LISO GALVA JG DECOR DP-25x1000 CONAIRE D=150/200 | 1 | 31.98 | 31.98 |
| 1MCO925001 | u | CODO GALVA 90º SEGMENTADO JG DECOR DP-25 CONAIRE D=150/200 | 0.05 | 42.94 | 2.15 |
| 1MCO425001 | u | CODO GALVA 45º SEGMENTADO JG DECOR DP-25 CONAIRE D=150/200 | 0.021 | 30.13 | 0.63 |
| 1MTS925001 | u | TE SIMPLE GALVA 90º SEGMENTADA JG DECOR DP-25 CONAIRE D=150/200 | 0.011 | 57.55 | 0.63 |
| 1MRC25001 | u | REDUCCION CONCENTRICA GALVA SEGMENTADO JG DECOR DP-25 CONAIRE D=200/150 | 0.015 | 37.6 | 0.56 |
| CMEL003 | u | MANGUITO UNION GALVA SEGMENTADO JG VENT CONAIRE d=150 | 0.077 | 9.97 | 0.77 |
| CMEL004 | u | MANGUITO UNION GALVA SEGMENTADO JG VENT CONAIRE d=200 | 0.077 | 10.86 | 0.84 |
| CABD004 | u | ABRAZADERA CIERRE PALANCA UNION GALVA JG DECOR VENT CONAIRE Ø 200 | 1 | 15.99 | 15.99 |
|  |  | Total |  |  | 53.55 |

**CCCDP2515035** ml Cond CONAIRE JG DECOR DP 25 mm circular, D=150/200 mm y 0,5 mm 35 pct fig, simple pared helic
Precio: 55.68
Fabricación y suministro de conducto CONAIRE JG DECOR DP con geometría circular de 150/200 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025001 | ml | TUBO LISO GALVA JG DECOR DP-25x1000 CONAIRE D=150/200 | 1 | 31.98 | 31.98 |
| 1MCO925001 | u | CODO GALVA 90º SEGMENTADO JG DECOR DP-25 CONAIRE D=150/200 | 0.069 | 42.94 | 2.96 |
| 1MCO425001 | u | CODO GALVA 45º SEGMENTADO JG DECOR DP-25 CONAIRE D=150/200 | 0.029 | 30.13 | 0.87 |
| 1MTS925001 | u | TE SIMPLE GALVA 90º SEGMENTADA JG DECOR DP-25 CONAIRE D=150/200 | 0.015 | 57.55 | 0.86 |
| 1MRC25001 | u | REDUCCION CONCENTRICA GALVA SEGMENTADO JG DECOR DP-25 CONAIRE D=200/150 | 0.021 | 37.6 | 0.79 |
| CMEL003 | u | MANGUITO UNION GALVA SEGMENTADO JG VENT CONAIRE d=150 | 0.107 | 9.97 | 1.07 |
| CMEL004 | u | MANGUITO UNION GALVA SEGMENTADO JG VENT CONAIRE d=200 | 0.107 | 10.86 | 1.16 |
| CABD004 | u | ABRAZADERA CIERRE PALANCA UNION GALVA JG DECOR VENT CONAIRE Ø 200 | 1 | 15.99 | 15.99 |
|  |  | Total |  |  | 55.68 |

**CCCDP2515045** ml Cond CONAIRE JG DECOR DP 25 mm circular, D=150/200 mm y 0,5 mm 45 pct fig, simple pared helic
Precio: 57.98
Fabricación y suministro de conducto CONAIRE JG DECOR DP con geometría circular de 150/200 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025001 | ml | TUBO LISO GALVA JG DECOR DP-25x1000 CONAIRE D=150/200 | 1 | 31.98 | 31.98 |
| 1MCO925001 | u | CODO GALVA 90º SEGMENTADO JG DECOR DP-25 CONAIRE D=150/200 | 0.089 | 42.94 | 3.82 |
| 1MCO425001 | u | CODO GALVA 45º SEGMENTADO JG DECOR DP-25 CONAIRE D=150/200 | 0.038 | 30.13 | 1.14 |
| 1MTS925001 | u | TE SIMPLE GALVA 90º SEGMENTADA JG DECOR DP-25 CONAIRE D=150/200 | 0.02 | 57.55 | 1.15 |
| 1MRC25001 | u | REDUCCION CONCENTRICA GALVA SEGMENTADO JG DECOR DP-25 CONAIRE D=200/150 | 0.027 | 37.6 | 1.02 |
| CMEL003 | u | MANGUITO UNION GALVA SEGMENTADO JG VENT CONAIRE d=150 | 0.138 | 9.97 | 1.38 |
| CMEL004 | u | MANGUITO UNION GALVA SEGMENTADO JG VENT CONAIRE d=200 | 0.138 | 10.86 | 1.50 |
| CABD004 | u | ABRAZADERA CIERRE PALANCA UNION GALVA JG DECOR VENT CONAIRE Ø 200 | 1 | 15.99 | 15.99 |
|  |  | Total |  |  | 57.98 |

**CCCDP2515055** ml Cond CONAIRE JG DECOR DP 25 mm circular, D=150/200 mm y 0,5 mm 55 pct fig, simple pared helic
Precio: 60.18
Fabricación y suministro de conducto CONAIRE JG DECOR DP con geometría circular de 150/200 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025001 | ml | TUBO LISO GALVA JG DECOR DP-25x1000 CONAIRE D=150/200 | 1 | 31.98 | 31.98 |
| 1MCO925001 | u | CODO GALVA 90º SEGMENTADO JG DECOR DP-25 CONAIRE D=150/200 | 0.109 | 42.94 | 4.68 |
| 1MCO425001 | u | CODO GALVA 45º SEGMENTADO JG DECOR DP-25 CONAIRE D=150/200 | 0.046 | 30.13 | 1.39 |
| 1MTS925001 | u | TE SIMPLE GALVA 90º SEGMENTADA JG DECOR DP-25 CONAIRE D=150/200 | 0.024 | 57.55 | 1.38 |
| 1MRC25001 | u | REDUCCION CONCENTRICA GALVA SEGMENTADO JG DECOR DP-25 CONAIRE D=200/150 | 0.033 | 37.6 | 1.24 |
| CMEL003 | u | MANGUITO UNION GALVA SEGMENTADO JG VENT CONAIRE d=150 | 0.169 | 9.97 | 1.68 |
| CMEL004 | u | MANGUITO UNION GALVA SEGMENTADO JG VENT CONAIRE d=200 | 0.169 | 10.86 | 1.84 |
| CABD004 | u | ABRAZADERA CIERRE PALANCA UNION GALVA JG DECOR VENT CONAIRE Ø 200 | 1 | 15.99 | 15.99 |
|  |  | Total |  |  | 60.18 |

###### CCCHAL25200 Decor DP 25 D=200/250 mm

**CCCDP2520015** ml Cond CONAIRE JG DECOR DP 25 mm circular, D=200/250 mm y 0,5 mm 15 pct fig, simple pared helic
Precio: 68.71
Fabricación y suministro de conducto CONAIRE JG DECOR DP con geometría circular de 200/250 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025002 | ml | TUBO LISO GALVA JG DECOR DP-25x1000 CONAIRE D=200/250 | 1 | 38.93 | 38.93 |
| 1MCO925002 | u | CODO GALVA 90º SEGMENTADO JG DECOR DP-25 CONAIRE D=200/250 | 0.03 | 49.32 | 1.48 |
| 1MCO425002 | u | CODO GALVA 45º SEGMENTADO JG DECOR DP-25 CONAIRE D=200/250 | 0.013 | 34.64 | 0.45 |
| 1MTS925002 | u | TE SIMPLE GALVA 90º SEGMENTADA JG DECOR DP-25 CONAIRE D=200/250 | 0.007 | 70.19 | 0.49 |
| 1MRC25001 | u | REDUCCION CONCENTRICA GALVA SEGMENTADO JG DECOR DP-25 CONAIRE D=200/150 | 0.009 | 37.6 | 0.34 |
| CMEL004 | u | MANGUITO UNION GALVA SEGMENTADO JG VENT CONAIRE d=200 | 0.046 | 10.86 | 0.50 |
| CMEL005 | u | MANGUITO UNION GALVA SEGMENTADO JG VENT CONAIRE d=250 | 0.046 | 8.71 | 0.40 |
| CABD005 | u | ABRAZADERA CIERRE PALANCA UNION GALVA JG DECOR VENT CONAIRE Ø 250 | 1 | 26.12 | 26.12 |
|  |  | Total |  |  | 68.71 |

**CCCDP2520025** ml Cond CONAIRE JG DECOR DP 25 mm circular, D=200/250 mm y 0,5 mm 25 pct fig, simple pared helic
Precio: 71.09
Fabricación y suministro de conducto CONAIRE JG DECOR DP con geometría circular de 200/250 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025002 | ml | TUBO LISO GALVA JG DECOR DP-25x1000 CONAIRE D=200/250 | 1 | 38.93 | 38.93 |
| 1MCO925002 | u | CODO GALVA 90º SEGMENTADO JG DECOR DP-25 CONAIRE D=200/250 | 0.05 | 49.32 | 2.47 |
| 1MCO425002 | u | CODO GALVA 45º SEGMENTADO JG DECOR DP-25 CONAIRE D=200/250 | 0.021 | 34.64 | 0.73 |
| 1MTS925002 | u | TE SIMPLE GALVA 90º SEGMENTADA JG DECOR DP-25 CONAIRE D=200/250 | 0.011 | 70.19 | 0.77 |
| 1MRC25001 | u | REDUCCION CONCENTRICA GALVA SEGMENTADO JG DECOR DP-25 CONAIRE D=200/150 | 0.015 | 37.6 | 0.56 |
| CMEL004 | u | MANGUITO UNION GALVA SEGMENTADO JG VENT CONAIRE d=200 | 0.077 | 10.86 | 0.84 |
| CMEL005 | u | MANGUITO UNION GALVA SEGMENTADO JG VENT CONAIRE d=250 | 0.077 | 8.71 | 0.67 |
| CABD005 | u | ABRAZADERA CIERRE PALANCA UNION GALVA JG DECOR VENT CONAIRE Ø 250 | 1 | 26.12 | 26.12 |
|  |  | Total |  |  | 71.09 |

**CCCDP2520035** ml Cond CONAIRE JG DECOR DP 25 mm circular, D=200/250 mm y 0,5 mm 35 pct fig, simple pared helic
Precio: 73.38
Fabricación y suministro de conducto CONAIRE JG DECOR DP con geometría circular de 200/250 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025002 | ml | TUBO LISO GALVA JG DECOR DP-25x1000 CONAIRE D=200/250 | 1 | 38.93 | 38.93 |
| 1MCO925002 | u | CODO GALVA 90º SEGMENTADO JG DECOR DP-25 CONAIRE D=200/250 | 0.069 | 49.32 | 3.40 |
| 1MCO425002 | u | CODO GALVA 45º SEGMENTADO JG DECOR DP-25 CONAIRE D=200/250 | 0.029 | 34.64 | 1.00 |
| 1MTS925002 | u | TE SIMPLE GALVA 90º SEGMENTADA JG DECOR DP-25 CONAIRE D=200/250 | 0.015 | 70.19 | 1.05 |
| 1MRC25001 | u | REDUCCION CONCENTRICA GALVA SEGMENTADO JG DECOR DP-25 CONAIRE D=200/150 | 0.021 | 37.6 | 0.79 |
| CMEL004 | u | MANGUITO UNION GALVA SEGMENTADO JG VENT CONAIRE d=200 | 0.107 | 10.86 | 1.16 |
| CMEL005 | u | MANGUITO UNION GALVA SEGMENTADO JG VENT CONAIRE d=250 | 0.107 | 8.71 | 0.93 |
| CABD005 | u | ABRAZADERA CIERRE PALANCA UNION GALVA JG DECOR VENT CONAIRE Ø 250 | 1 | 26.12 | 26.12 |
|  |  | Total |  |  | 73.38 |

**CCCDP2520045** ml Cond CONAIRE JG DECOR DP 25 mm circular, D=200/250 mm y 0,5 mm 45 pct fig, simple pared helic
Precio: 75.88
Fabricación y suministro de conducto CONAIRE JG DECOR DP con geometría circular de 200/250 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025002 | ml | TUBO LISO GALVA JG DECOR DP-25x1000 CONAIRE D=200/250 | 1 | 38.93 | 38.93 |
| 1MCO925002 | u | CODO GALVA 90º SEGMENTADO JG DECOR DP-25 CONAIRE D=200/250 | 0.089 | 49.32 | 4.39 |
| 1MCO425002 | u | CODO GALVA 45º SEGMENTADO JG DECOR DP-25 CONAIRE D=200/250 | 0.038 | 34.64 | 1.32 |
| 1MTS925002 | u | TE SIMPLE GALVA 90º SEGMENTADA JG DECOR DP-25 CONAIRE D=200/250 | 0.02 | 70.19 | 1.40 |
| 1MRC25001 | u | REDUCCION CONCENTRICA GALVA SEGMENTADO JG DECOR DP-25 CONAIRE D=200/150 | 0.027 | 37.6 | 1.02 |
| CMEL004 | u | MANGUITO UNION GALVA SEGMENTADO JG VENT CONAIRE d=200 | 0.138 | 10.86 | 1.50 |
| CMEL005 | u | MANGUITO UNION GALVA SEGMENTADO JG VENT CONAIRE d=250 | 0.138 | 8.71 | 1.20 |
| CABD005 | u | ABRAZADERA CIERRE PALANCA UNION GALVA JG DECOR VENT CONAIRE Ø 250 | 1 | 26.12 | 26.12 |
|  |  | Total |  |  | 75.88 |

**CCCDP2520055** ml Cond CONAIRE JG DECOR DP 25 mm circular, D=200/250 mm y 0,5 mm 55 pct fig, simple pared helic
Precio: 78.25
Fabricación y suministro de conducto CONAIRE JG DECOR DP con geometría circular de 200/250 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025002 | ml | TUBO LISO GALVA JG DECOR DP-25x1000 CONAIRE D=200/250 | 1 | 38.93 | 38.93 |
| 1MCO925002 | u | CODO GALVA 90º SEGMENTADO JG DECOR DP-25 CONAIRE D=200/250 | 0.109 | 49.32 | 5.38 |
| 1MCO425002 | u | CODO GALVA 45º SEGMENTADO JG DECOR DP-25 CONAIRE D=200/250 | 0.046 | 34.64 | 1.59 |
| 1MTS925002 | u | TE SIMPLE GALVA 90º SEGMENTADA JG DECOR DP-25 CONAIRE D=200/250 | 0.024 | 70.19 | 1.68 |
| 1MRC25001 | u | REDUCCION CONCENTRICA GALVA SEGMENTADO JG DECOR DP-25 CONAIRE D=200/150 | 0.033 | 37.6 | 1.24 |
| CMEL004 | u | MANGUITO UNION GALVA SEGMENTADO JG VENT CONAIRE d=200 | 0.169 | 10.86 | 1.84 |
| CMEL005 | u | MANGUITO UNION GALVA SEGMENTADO JG VENT CONAIRE d=250 | 0.169 | 8.71 | 1.47 |
| CABD005 | u | ABRAZADERA CIERRE PALANCA UNION GALVA JG DECOR VENT CONAIRE Ø 250 | 1 | 26.12 | 26.12 |
|  |  | Total |  |  | 78.25 |

###### CCCHAL25250 Decor DP 25 D=250/300 mm

**CCCDP2525015** ml Cond CONAIRE JG DECOR DP 25 mm circular, D=250/300 mm y 0,5 mm 15 pct fig, simple pared helic
Precio: 75.77
Fabricación y suministro de conducto CONAIRE JG DECOR DP con geometría circular de 250/300 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025003 | ml | TUBO LISO GALVA JG DECOR DP-25x1000 CONAIRE D=250/300 | 1 | 44.9 | 44.90 |
| 1MCO925003 | u | CODO GALVA 90º SEGMENTADO JG DECOR DP-25 CONAIRE D=250/300 | 0.03 | 54.3 | 1.63 |
| 1MCO425003 | u | CODO GALVA 45º SEGMENTADO JG DECOR DP-25 CONAIRE D=250/300 | 0.013 | 38.06 | 0.49 |
| 1MTS925003 | u | TE SIMPLE GALVA 90º SEGMENTADA JG DECOR DP-25 CONAIRE D=250/300 | 0.007 | 81.03 | 0.57 |
| 1MRC25003 | u | REDUCCION CONCENTRICA GALVA SEGMENTADO JG DECOR DP-25 CONAIRE D=250/200 | 0.009 | 46.33 | 0.42 |
| CMEL005 | u | MANGUITO UNION GALVA SEGMENTADO JG VENT CONAIRE d=250 | 0.046 | 8.71 | 0.40 |
| CMEL006 | u | MANGUITO UNION GALVA SEGMENTADO JG VENT CONAIRE d=300 | 0.046 | 14.49 | 0.67 |
| CABD006 | u | ABRAZADERA CIERRE PALANCA UNION GALVA JG DECOR VENT CONAIRE Ø 300 | 1 | 26.69 | 26.69 |
|  |  | Total |  |  | 75.77 |

**CCCDP2525025** ml Cond CONAIRE JG DECOR DP 25 mm circular, D=250/300 mm y 0,5 mm 25 pct fig, simple pared helic
Precio: 78.48
Fabricación y suministro de conducto CONAIRE JG DECOR DP con geometría circular de 250/300 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025003 | ml | TUBO LISO GALVA JG DECOR DP-25x1000 CONAIRE D=250/300 | 1 | 44.9 | 44.90 |
| 1MCO925003 | u | CODO GALVA 90º SEGMENTADO JG DECOR DP-25 CONAIRE D=250/300 | 0.05 | 54.3 | 2.72 |
| 1MCO425003 | u | CODO GALVA 45º SEGMENTADO JG DECOR DP-25 CONAIRE D=250/300 | 0.021 | 38.06 | 0.80 |
| 1MTS925003 | u | TE SIMPLE GALVA 90º SEGMENTADA JG DECOR DP-25 CONAIRE D=250/300 | 0.011 | 81.03 | 0.89 |
| 1MRC25003 | u | REDUCCION CONCENTRICA GALVA SEGMENTADO JG DECOR DP-25 CONAIRE D=250/200 | 0.015 | 46.33 | 0.69 |
| CMEL005 | u | MANGUITO UNION GALVA SEGMENTADO JG VENT CONAIRE d=250 | 0.077 | 8.71 | 0.67 |
| CMEL006 | u | MANGUITO UNION GALVA SEGMENTADO JG VENT CONAIRE d=300 | 0.077 | 14.49 | 1.12 |
| CABD006 | u | ABRAZADERA CIERRE PALANCA UNION GALVA JG DECOR VENT CONAIRE Ø 300 | 1 | 26.69 | 26.69 |
|  |  | Total |  |  | 78.48 |

**CCCDP2525035** ml Cond CONAIRE JG DECOR DP 25 mm circular, D=250/300 mm y 0,5 mm 35 pct fig, simple pared helic
Precio: 81.11
Fabricación y suministro de conducto CONAIRE JG DECOR DP con geometría circular de 250/300 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025003 | ml | TUBO LISO GALVA JG DECOR DP-25x1000 CONAIRE D=250/300 | 1 | 44.9 | 44.90 |
| 1MCO925003 | u | CODO GALVA 90º SEGMENTADO JG DECOR DP-25 CONAIRE D=250/300 | 0.069 | 54.3 | 3.75 |
| 1MCO425003 | u | CODO GALVA 45º SEGMENTADO JG DECOR DP-25 CONAIRE D=250/300 | 0.029 | 38.06 | 1.10 |
| 1MTS925003 | u | TE SIMPLE GALVA 90º SEGMENTADA JG DECOR DP-25 CONAIRE D=250/300 | 0.015 | 81.03 | 1.22 |
| 1MRC25003 | u | REDUCCION CONCENTRICA GALVA SEGMENTADO JG DECOR DP-25 CONAIRE D=250/200 | 0.021 | 46.33 | 0.97 |
| CMEL005 | u | MANGUITO UNION GALVA SEGMENTADO JG VENT CONAIRE d=250 | 0.107 | 8.71 | 0.93 |
| CMEL006 | u | MANGUITO UNION GALVA SEGMENTADO JG VENT CONAIRE d=300 | 0.107 | 14.49 | 1.55 |
| CABD006 | u | ABRAZADERA CIERRE PALANCA UNION GALVA JG DECOR VENT CONAIRE Ø 300 | 1 | 26.69 | 26.69 |
|  |  | Total |  |  | 81.11 |

**CCCDP2525045** ml Cond CONAIRE JG DECOR DP 25 mm circular, D=250/300 mm y 0,5 mm 45 pct fig, simple pared helic
Precio: 83.94
Fabricación y suministro de conducto CONAIRE JG DECOR DP con geometría circular de 250/300 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025003 | ml | TUBO LISO GALVA JG DECOR DP-25x1000 CONAIRE D=250/300 | 1 | 44.9 | 44.90 |
| 1MCO925003 | u | CODO GALVA 90º SEGMENTADO JG DECOR DP-25 CONAIRE D=250/300 | 0.089 | 54.3 | 4.83 |
| 1MCO425003 | u | CODO GALVA 45º SEGMENTADO JG DECOR DP-25 CONAIRE D=250/300 | 0.038 | 38.06 | 1.45 |
| 1MTS925003 | u | TE SIMPLE GALVA 90º SEGMENTADA JG DECOR DP-25 CONAIRE D=250/300 | 0.02 | 81.03 | 1.62 |
| 1MRC25003 | u | REDUCCION CONCENTRICA GALVA SEGMENTADO JG DECOR DP-25 CONAIRE D=250/200 | 0.027 | 46.33 | 1.25 |
| CMEL005 | u | MANGUITO UNION GALVA SEGMENTADO JG VENT CONAIRE d=250 | 0.138 | 8.71 | 1.20 |
| CMEL006 | u | MANGUITO UNION GALVA SEGMENTADO JG VENT CONAIRE d=300 | 0.138 | 14.49 | 2.00 |
| CABD006 | u | ABRAZADERA CIERRE PALANCA UNION GALVA JG DECOR VENT CONAIRE Ø 300 | 1 | 26.69 | 26.69 |
|  |  | Total |  |  | 83.94 |

**CCCDP2525055** ml Cond CONAIRE JG DECOR DP 25 mm circular, D=250/300 mm y 0,5 mm 55 pct fig, simple pared helic
Precio: 86.65
Fabricación y suministro de conducto CONAIRE JG DECOR DP con geometría circular de 250/300 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025003 | ml | TUBO LISO GALVA JG DECOR DP-25x1000 CONAIRE D=250/300 | 1 | 44.9 | 44.90 |
| 1MCO925003 | u | CODO GALVA 90º SEGMENTADO JG DECOR DP-25 CONAIRE D=250/300 | 0.109 | 54.3 | 5.92 |
| 1MCO425003 | u | CODO GALVA 45º SEGMENTADO JG DECOR DP-25 CONAIRE D=250/300 | 0.046 | 38.06 | 1.75 |
| 1MTS925003 | u | TE SIMPLE GALVA 90º SEGMENTADA JG DECOR DP-25 CONAIRE D=250/300 | 0.024 | 81.03 | 1.94 |
| 1MRC25003 | u | REDUCCION CONCENTRICA GALVA SEGMENTADO JG DECOR DP-25 CONAIRE D=250/200 | 0.033 | 46.33 | 1.53 |
| CMEL005 | u | MANGUITO UNION GALVA SEGMENTADO JG VENT CONAIRE d=250 | 0.169 | 8.71 | 1.47 |
| CMEL006 | u | MANGUITO UNION GALVA SEGMENTADO JG VENT CONAIRE d=300 | 0.169 | 14.49 | 2.45 |
| CABD006 | u | ABRAZADERA CIERRE PALANCA UNION GALVA JG DECOR VENT CONAIRE Ø 300 | 1 | 26.69 | 26.69 |
|  |  | Total |  |  | 86.65 |

###### CCCHAL25300 Decor DP 25 D=300/355 mm

**CCCDP2530015** ml Cond CONAIRE JG DECOR DP 25 mm circular, D=300/355 mm y 0,5 mm 15 pct fig, simple pared helic
Precio: 87.8
Fabricación y suministro de conducto CONAIRE JG DECOR DP con geometría circular de 300/355 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025004 | ml | TUBO LISO GALVA JG DECOR DP-25x1000 CONAIRE D=300/355 | 1 | 51.75 | 51.75 |
| 1MCO925004 | u | CODO GALVA 90º SEGMENTADO JG DECOR DP-25 CONAIRE D=300/355 | 0.03 | 83.46 | 2.50 |
| 1MCO425004 | u | CODO GALVA 45º SEGMENTADO JG DECOR DP-25 CONAIRE D=300/355 | 0.013 | 49.66 | 0.65 |
| 1MTS925004 | u | TE SIMPLE GALVA 90º SEGMENTADA JG DECOR DP-25 CONAIRE D=300/355 | 0.007 | 95.52 | 0.67 |
| 1MRC25006 | u | REDUCCION CONCENTRICA GALVA SEGMENTADO JG DECOR DP-25 CONAIRE D=300/250 | 0.009 | 53.2 | 0.48 |
| CMEL006 | u | MANGUITO UNION GALVA SEGMENTADO JG VENT CONAIRE d=300 | 0.046 | 14.49 | 0.67 |
| CMEL007 | u | MANGUITO UNION GALVA SEGMENTADO JG VENT CONAIRE d=355 | 0.046 | 16.47 | 0.76 |
| CABD007 | u | ABRAZADERA CIERRE PALANCA UNION GALVA JG DECOR VENT CONAIRE Ø 355 | 1 | 30.32 | 30.32 |
|  |  | Total |  |  | 87.8 |

**CCCDP2530025** ml Cond CONAIRE JG DECOR DP 25 mm circular, D=300/355 mm y 0,5 mm 25 pct fig, simple pared helic
Precio: 91.52
Fabricación y suministro de conducto CONAIRE JG DECOR DP con geometría circular de 300/355 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025004 | ml | TUBO LISO GALVA JG DECOR DP-25x1000 CONAIRE D=300/355 | 1 | 51.75 | 51.75 |
| 1MCO925004 | u | CODO GALVA 90º SEGMENTADO JG DECOR DP-25 CONAIRE D=300/355 | 0.05 | 83.46 | 4.17 |
| 1MCO425004 | u | CODO GALVA 45º SEGMENTADO JG DECOR DP-25 CONAIRE D=300/355 | 0.021 | 49.66 | 1.04 |
| 1MTS925004 | u | TE SIMPLE GALVA 90º SEGMENTADA JG DECOR DP-25 CONAIRE D=300/355 | 0.011 | 95.52 | 1.05 |
| 1MRC25006 | u | REDUCCION CONCENTRICA GALVA SEGMENTADO JG DECOR DP-25 CONAIRE D=300/250 | 0.015 | 53.2 | 0.80 |
| CMEL006 | u | MANGUITO UNION GALVA SEGMENTADO JG VENT CONAIRE d=300 | 0.077 | 14.49 | 1.12 |
| CMEL007 | u | MANGUITO UNION GALVA SEGMENTADO JG VENT CONAIRE d=355 | 0.077 | 16.47 | 1.27 |
| CABD007 | u | ABRAZADERA CIERRE PALANCA UNION GALVA JG DECOR VENT CONAIRE Ø 355 | 1 | 30.32 | 30.32 |
|  |  | Total |  |  | 91.52 |

**CCCDP2530035** ml Cond CONAIRE JG DECOR DP 25 mm circular, D=300/355 mm y 0,5 mm 35 pct fig, simple pared helic
Precio: 95.13
Fabricación y suministro de conducto CONAIRE JG DECOR DP con geometría circular de 300/355 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025004 | ml | TUBO LISO GALVA JG DECOR DP-25x1000 CONAIRE D=300/355 | 1 | 51.75 | 51.75 |
| 1MCO925004 | u | CODO GALVA 90º SEGMENTADO JG DECOR DP-25 CONAIRE D=300/355 | 0.069 | 83.46 | 5.76 |
| 1MCO425004 | u | CODO GALVA 45º SEGMENTADO JG DECOR DP-25 CONAIRE D=300/355 | 0.029 | 49.66 | 1.44 |
| 1MTS925004 | u | TE SIMPLE GALVA 90º SEGMENTADA JG DECOR DP-25 CONAIRE D=300/355 | 0.015 | 95.52 | 1.43 |
| 1MRC25006 | u | REDUCCION CONCENTRICA GALVA SEGMENTADO JG DECOR DP-25 CONAIRE D=300/250 | 0.021 | 53.2 | 1.12 |
| CMEL006 | u | MANGUITO UNION GALVA SEGMENTADO JG VENT CONAIRE d=300 | 0.107 | 14.49 | 1.55 |
| CMEL007 | u | MANGUITO UNION GALVA SEGMENTADO JG VENT CONAIRE d=355 | 0.107 | 16.47 | 1.76 |
| CABD007 | u | ABRAZADERA CIERRE PALANCA UNION GALVA JG DECOR VENT CONAIRE Ø 355 | 1 | 30.32 | 30.32 |
|  |  | Total |  |  | 95.13 |

**CCCDP2530045** ml Cond CONAIRE JG DECOR DP 25 mm circular, D=300/355 mm y 0,5 mm 45 pct fig, simple pared helic
Precio: 99.01
Fabricación y suministro de conducto CONAIRE JG DECOR DP con geometría circular de 300/355 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025004 | ml | TUBO LISO GALVA JG DECOR DP-25x1000 CONAIRE D=300/355 | 1 | 51.75 | 51.75 |
| 1MCO925004 | u | CODO GALVA 90º SEGMENTADO JG DECOR DP-25 CONAIRE D=300/355 | 0.089 | 83.46 | 7.43 |
| 1MCO425004 | u | CODO GALVA 45º SEGMENTADO JG DECOR DP-25 CONAIRE D=300/355 | 0.038 | 49.66 | 1.89 |
| 1MTS925004 | u | TE SIMPLE GALVA 90º SEGMENTADA JG DECOR DP-25 CONAIRE D=300/355 | 0.02 | 95.52 | 1.91 |
| 1MRC25006 | u | REDUCCION CONCENTRICA GALVA SEGMENTADO JG DECOR DP-25 CONAIRE D=300/250 | 0.027 | 53.2 | 1.44 |
| CMEL006 | u | MANGUITO UNION GALVA SEGMENTADO JG VENT CONAIRE d=300 | 0.138 | 14.49 | 2.00 |
| CMEL007 | u | MANGUITO UNION GALVA SEGMENTADO JG VENT CONAIRE d=355 | 0.138 | 16.47 | 2.27 |
| CABD007 | u | ABRAZADERA CIERRE PALANCA UNION GALVA JG DECOR VENT CONAIRE Ø 355 | 1 | 30.32 | 30.32 |
|  |  | Total |  |  | 99.01 |

**CCCDP2530055** ml Cond CONAIRE JG DECOR DP 25 mm circular, D=300/355 mm y 0,5 mm 55 pct fig, simple pared helic
Precio: 102.73
Fabricación y suministro de conducto CONAIRE JG DECOR DP con geometría circular de 300/355 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025004 | ml | TUBO LISO GALVA JG DECOR DP-25x1000 CONAIRE D=300/355 | 1 | 51.75 | 51.75 |
| 1MCO925004 | u | CODO GALVA 90º SEGMENTADO JG DECOR DP-25 CONAIRE D=300/355 | 0.109 | 83.46 | 9.10 |
| 1MCO425004 | u | CODO GALVA 45º SEGMENTADO JG DECOR DP-25 CONAIRE D=300/355 | 0.046 | 49.66 | 2.28 |
| 1MTS925004 | u | TE SIMPLE GALVA 90º SEGMENTADA JG DECOR DP-25 CONAIRE D=300/355 | 0.024 | 95.52 | 2.29 |
| 1MRC25006 | u | REDUCCION CONCENTRICA GALVA SEGMENTADO JG DECOR DP-25 CONAIRE D=300/250 | 0.033 | 53.2 | 1.76 |
| CMEL006 | u | MANGUITO UNION GALVA SEGMENTADO JG VENT CONAIRE d=300 | 0.169 | 14.49 | 2.45 |
| CMEL007 | u | MANGUITO UNION GALVA SEGMENTADO JG VENT CONAIRE d=355 | 0.169 | 16.47 | 2.78 |
| CABD007 | u | ABRAZADERA CIERRE PALANCA UNION GALVA JG DECOR VENT CONAIRE Ø 355 | 1 | 30.32 | 30.32 |
|  |  | Total |  |  | 102.73 |

###### CCCHAL25355 Decor DP 25 D=355/400 mm

**CCCDP2535515** ml Cond CONAIRE JG DECOR DP 25 mm circular, D=355/400 mm y 0,5 mm 15 pct fig, simple pared helic
Precio: 103.15
Fabricación y suministro de conducto CONAIRE JG DECOR DP con geometría circular de 355/400 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025005 | ml | TUBO LISO GALVA JG DECOR DP-25x1000 CONAIRE D=355/400 | 0.833 | 59.64 | 49.68 |
| 1MCO925005 | u | CODO GALVA 90º SEGMENTADO JG DECOR DP-25 CONAIRE D=355/400 | 0.065 | 100.81 | 6.55 |
| 1MCO425005 | u | CODO GALVA 45º SEGMENTADO JG DECOR DP-25 CONAIRE D=355/400 | 0.053 | 59.26 | 3.14 |
| 1MTS925005 | u | TE SIMPLE GALVA 90º SEGMENTADA JG DECOR DP-25 CONAIRE D=355/400 | 0.01 | 121.69 | 1.22 |
| 1MRC25010 | u | REDUCCION CONCENTRICA GALVA SEGMENTADO JG DECOR DP-25 CONAIRE D=355/300 | 0.016 | 67.9 | 1.09 |
| CMEL007 | u | MANGUITO UNION GALVA SEGMENTADO JG VENT CONAIRE d=355 | 0.24 | 16.47 | 3.95 |
| CMEL008 | u | MANGUITO UNION GALVA SEGMENTADO JG VENT CONAIRE d=400 | 0.24 | 19.2 | 4.61 |
| CABD008 | u | ABRAZADERA CIERRE PALANCA UNION GALVA JG DECOR VENT CONAIRE Ø 400 | 1 | 32.91 | 32.91 |
|  |  | Total |  |  | 103.15 |

**CCCDP2535525** ml Cond CONAIRE JG DECOR DP 25 mm circular, D=355/400 mm y 0,5 mm 25 pct fig, simple pared helic
Precio: 111.93
Fabricación y suministro de conducto CONAIRE JG DECOR DP con geometría circular de 355/400 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025005 | ml | TUBO LISO GALVA JG DECOR DP-25x1000 CONAIRE D=355/400 | 0.833 | 59.64 | 49.68 |
| 1MCO925005 | u | CODO GALVA 90º SEGMENTADO JG DECOR DP-25 CONAIRE D=355/400 | 0.115 | 100.81 | 11.59 |
| 1MCO425005 | u | CODO GALVA 45º SEGMENTADO JG DECOR DP-25 CONAIRE D=355/400 | 0.094 | 59.26 | 5.57 |
| 1MTS925005 | u | TE SIMPLE GALVA 90º SEGMENTADA JG DECOR DP-25 CONAIRE D=355/400 | 0.017 | 121.69 | 2.07 |
| 1MRC25010 | u | REDUCCION CONCENTRICA GALVA SEGMENTADO JG DECOR DP-25 CONAIRE D=355/300 | 0.028 | 67.9 | 1.90 |
| CMEL007 | u | MANGUITO UNION GALVA SEGMENTADO JG VENT CONAIRE d=355 | 0.23 | 16.47 | 3.79 |
| CMEL008 | u | MANGUITO UNION GALVA SEGMENTADO JG VENT CONAIRE d=400 | 0.23 | 19.2 | 4.42 |
| CABD008 | u | ABRAZADERA CIERRE PALANCA UNION GALVA JG DECOR VENT CONAIRE Ø 400 | 1 | 32.91 | 32.91 |
|  |  | Total |  |  | 111.93 |

**CCCDP2535535** ml Cond CONAIRE JG DECOR DP 25 mm circular, D=355/400 mm y 0,5 mm 35 pct fig, simple pared helic
Precio: 120.7
Fabricación y suministro de conducto CONAIRE JG DECOR DP con geometría circular de 355/400 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025005 | ml | TUBO LISO GALVA JG DECOR DP-25x1000 CONAIRE D=355/400 | 0.833 | 59.64 | 49.68 |
| 1MCO925005 | u | CODO GALVA 90º SEGMENTADO JG DECOR DP-25 CONAIRE D=355/400 | 0.165 | 100.81 | 16.63 |
| 1MCO425005 | u | CODO GALVA 45º SEGMENTADO JG DECOR DP-25 CONAIRE D=355/400 | 0.135 | 59.26 | 8.00 |
| 1MTS925005 | u | TE SIMPLE GALVA 90º SEGMENTADA JG DECOR DP-25 CONAIRE D=355/400 | 0.024 | 121.69 | 2.92 |
| 1MRC25010 | u | REDUCCION CONCENTRICA GALVA SEGMENTADO JG DECOR DP-25 CONAIRE D=355/300 | 0.04 | 67.9 | 2.72 |
| CMEL007 | u | MANGUITO UNION GALVA SEGMENTADO JG VENT CONAIRE d=355 | 0.22 | 16.47 | 3.62 |
| CMEL008 | u | MANGUITO UNION GALVA SEGMENTADO JG VENT CONAIRE d=400 | 0.22 | 19.2 | 4.22 |
| CABD008 | u | ABRAZADERA CIERRE PALANCA UNION GALVA JG DECOR VENT CONAIRE Ø 400 | 1 | 32.91 | 32.91 |
|  |  | Total |  |  | 120.7 |

**CCCDP2535545** ml Cond CONAIRE JG DECOR DP 25 mm circular, D=355/400 mm y 0,5 mm 45 pct fig, simple pared helic
Precio: 129.65
Fabricación y suministro de conducto CONAIRE JG DECOR DP con geometría circular de 355/400 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025005 | ml | TUBO LISO GALVA JG DECOR DP-25x1000 CONAIRE D=355/400 | 0.833 | 59.64 | 49.68 |
| 1MCO925005 | u | CODO GALVA 90º SEGMENTADO JG DECOR DP-25 CONAIRE D=355/400 | 0.216 | 100.81 | 21.77 |
| 1MCO425005 | u | CODO GALVA 45º SEGMENTADO JG DECOR DP-25 CONAIRE D=355/400 | 0.176 | 59.26 | 10.43 |
| 1MTS925005 | u | TE SIMPLE GALVA 90º SEGMENTADA JG DECOR DP-25 CONAIRE D=355/400 | 0.031 | 121.69 | 3.77 |
| 1MRC25010 | u | REDUCCION CONCENTRICA GALVA SEGMENTADO JG DECOR DP-25 CONAIRE D=355/300 | 0.053 | 67.9 | 3.60 |
| CMEL007 | u | MANGUITO UNION GALVA SEGMENTADO JG VENT CONAIRE d=355 | 0.21 | 16.47 | 3.46 |
| CMEL008 | u | MANGUITO UNION GALVA SEGMENTADO JG VENT CONAIRE d=400 | 0.21 | 19.2 | 4.03 |
| CABD008 | u | ABRAZADERA CIERRE PALANCA UNION GALVA JG DECOR VENT CONAIRE Ø 400 | 1 | 32.91 | 32.91 |
|  |  | Total |  |  | 129.65 |

**CCCDP2535555** ml Cond CONAIRE JG DECOR DP 25 mm circular, D=355/400 mm y 0,5 mm 55 pct fig, simple pared helic
Precio: 138.56
Fabricación y suministro de conducto CONAIRE JG DECOR DP con geometría circular de 355/400 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025005 | ml | TUBO LISO GALVA JG DECOR DP-25x1000 CONAIRE D=355/400 | 0.833 | 59.64 | 49.68 |
| 1MCO925005 | u | CODO GALVA 90º SEGMENTADO JG DECOR DP-25 CONAIRE D=355/400 | 0.266 | 100.81 | 26.82 |
| 1MCO425005 | u | CODO GALVA 45º SEGMENTADO JG DECOR DP-25 CONAIRE D=355/400 | 0.217 | 59.26 | 12.86 |
| 1MTS925005 | u | TE SIMPLE GALVA 90º SEGMENTADA JG DECOR DP-25 CONAIRE D=355/400 | 0.039 | 121.69 | 4.75 |
| 1MRC25010 | u | REDUCCION CONCENTRICA GALVA SEGMENTADO JG DECOR DP-25 CONAIRE D=355/300 | 0.065 | 67.9 | 4.41 |
| CMEL007 | u | MANGUITO UNION GALVA SEGMENTADO JG VENT CONAIRE d=355 | 0.2 | 16.47 | 3.29 |
| CMEL008 | u | MANGUITO UNION GALVA SEGMENTADO JG VENT CONAIRE d=400 | 0.2 | 19.2 | 3.84 |
| CABD008 | u | ABRAZADERA CIERRE PALANCA UNION GALVA JG DECOR VENT CONAIRE Ø 400 | 1 | 32.91 | 32.91 |
|  |  | Total |  |  | 138.56 |

###### CCCHAL25400 Decor DP 25 D=400/450 mm

**CCCDP2540015** ml Cond CONAIRE JG DECOR DP 25 mm circular, D=400/450 mm y 0,5 mm 15 pct fig, simple pared helic
Precio: 108.64
Fabricación y suministro de conducto CONAIRE JG DECOR DP con geometría circular de 400/450 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025006 | ml | TUBO LISO GALVA JG DECOR DP-25x1000 CONAIRE D=400/450 | 1 | 66.08 | 66.08 |
| 1MCO925006 | u | CODO GALVA 90º SEGMENTADO JG DECOR DP-25 CONAIRE D=400/450 | 0.03 | 115.38 | 3.46 |
| 1MCO425006 | u | CODO GALVA 45º SEGMENTADO JG DECOR DP-25 CONAIRE D=400/450 | 0.013 | 73.44 | 0.95 |
| 1MTS925006 | u | TE SIMPLE GALVA 90º SEGMENTADA JG DECOR DP-25 CONAIRE D=400/450 | 0.007 | 137.51 | 0.96 |
| 1MRC25015 | u | REDUCCION CONCENTRICA GALVA SEGMENTADO JG DECOR DP-25 CONAIRE D=400/355 | 0.009 | 82.29 | 0.74 |
| CMEL008 | u | MANGUITO UNION GALVA SEGMENTADO JG VENT CONAIRE d=400 | 0.046 | 19.2 | 0.88 |
| CMEL009 | u | MANGUITO UNION GALVA SEGMENTADO JG VENT CONAIRE d=450 | 0.046 | 20.75 | 0.95 |
| CABD009 | u | ABRAZADERA CIERRE PALANCA UNION GALVA JG DECOR VENT CONAIRE Ø 450 | 1 | 34.62 | 34.62 |
|  |  | Total |  |  | 108.64 |

**CCCDP2540025** ml Cond CONAIRE JG DECOR DP 25 mm circular, D=400/450 mm y 0,5 mm 25 pct fig, simple pared helic
Precio: 113.83
Fabricación y suministro de conducto CONAIRE JG DECOR DP con geometría circular de 400/450 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025006 | ml | TUBO LISO GALVA JG DECOR DP-25x1000 CONAIRE D=400/450 | 1 | 66.08 | 66.08 |
| 1MCO925006 | u | CODO GALVA 90º SEGMENTADO JG DECOR DP-25 CONAIRE D=400/450 | 0.05 | 115.38 | 5.77 |
| 1MCO425006 | u | CODO GALVA 45º SEGMENTADO JG DECOR DP-25 CONAIRE D=400/450 | 0.021 | 73.44 | 1.54 |
| 1MTS925006 | u | TE SIMPLE GALVA 90º SEGMENTADA JG DECOR DP-25 CONAIRE D=400/450 | 0.011 | 137.51 | 1.51 |
| 1MRC25015 | u | REDUCCION CONCENTRICA GALVA SEGMENTADO JG DECOR DP-25 CONAIRE D=400/355 | 0.015 | 82.29 | 1.23 |
| CMEL008 | u | MANGUITO UNION GALVA SEGMENTADO JG VENT CONAIRE d=400 | 0.077 | 19.2 | 1.48 |
| CMEL009 | u | MANGUITO UNION GALVA SEGMENTADO JG VENT CONAIRE d=450 | 0.077 | 20.75 | 1.60 |
| CABD009 | u | ABRAZADERA CIERRE PALANCA UNION GALVA JG DECOR VENT CONAIRE Ø 450 | 1 | 34.62 | 34.62 |
|  |  | Total |  |  | 113.83 |

**CCCDP2540035** ml Cond CONAIRE JG DECOR DP 25 mm circular, D=400/450 mm y 0,5 mm 35 pct fig, simple pared helic
Precio: 118.85
Fabricación y suministro de conducto CONAIRE JG DECOR DP con geometría circular de 400/450 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025006 | ml | TUBO LISO GALVA JG DECOR DP-25x1000 CONAIRE D=400/450 | 1 | 66.08 | 66.08 |
| 1MCO925006 | u | CODO GALVA 90º SEGMENTADO JG DECOR DP-25 CONAIRE D=400/450 | 0.069 | 115.38 | 7.96 |
| 1MCO425006 | u | CODO GALVA 45º SEGMENTADO JG DECOR DP-25 CONAIRE D=400/450 | 0.029 | 73.44 | 2.13 |
| 1MTS925006 | u | TE SIMPLE GALVA 90º SEGMENTADA JG DECOR DP-25 CONAIRE D=400/450 | 0.015 | 137.51 | 2.06 |
| 1MRC25015 | u | REDUCCION CONCENTRICA GALVA SEGMENTADO JG DECOR DP-25 CONAIRE D=400/355 | 0.021 | 82.29 | 1.73 |
| CMEL008 | u | MANGUITO UNION GALVA SEGMENTADO JG VENT CONAIRE d=400 | 0.107 | 19.2 | 2.05 |
| CMEL009 | u | MANGUITO UNION GALVA SEGMENTADO JG VENT CONAIRE d=450 | 0.107 | 20.75 | 2.22 |
| CABD009 | u | ABRAZADERA CIERRE PALANCA UNION GALVA JG DECOR VENT CONAIRE Ø 450 | 1 | 34.62 | 34.62 |
|  |  | Total |  |  | 118.85 |

**CCCDP2540045** ml Cond CONAIRE JG DECOR DP 25 mm circular, D=400/450 mm y 0,5 mm 45 pct fig, simple pared helic
Precio: 124.24
Fabricación y suministro de conducto CONAIRE JG DECOR DP con geometría circular de 400/450 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025006 | ml | TUBO LISO GALVA JG DECOR DP-25x1000 CONAIRE D=400/450 | 1 | 66.08 | 66.08 |
| 1MCO925006 | u | CODO GALVA 90º SEGMENTADO JG DECOR DP-25 CONAIRE D=400/450 | 0.089 | 115.38 | 10.27 |
| 1MCO425006 | u | CODO GALVA 45º SEGMENTADO JG DECOR DP-25 CONAIRE D=400/450 | 0.038 | 73.44 | 2.79 |
| 1MTS925006 | u | TE SIMPLE GALVA 90º SEGMENTADA JG DECOR DP-25 CONAIRE D=400/450 | 0.02 | 137.51 | 2.75 |
| 1MRC25015 | u | REDUCCION CONCENTRICA GALVA SEGMENTADO JG DECOR DP-25 CONAIRE D=400/355 | 0.027 | 82.29 | 2.22 |
| CMEL008 | u | MANGUITO UNION GALVA SEGMENTADO JG VENT CONAIRE d=400 | 0.138 | 19.2 | 2.65 |
| CMEL009 | u | MANGUITO UNION GALVA SEGMENTADO JG VENT CONAIRE d=450 | 0.138 | 20.75 | 2.86 |
| CABD009 | u | ABRAZADERA CIERRE PALANCA UNION GALVA JG DECOR VENT CONAIRE Ø 450 | 1 | 34.62 | 34.62 |
|  |  | Total |  |  | 124.24 |

**CCCDP2540055** ml Cond CONAIRE JG DECOR DP 25 mm circular, D=400/450 mm y 0,5 mm 55 pct fig, simple pared helic
Precio: 129.43
Fabricación y suministro de conducto CONAIRE JG DECOR DP con geometría circular de 400/450 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025006 | ml | TUBO LISO GALVA JG DECOR DP-25x1000 CONAIRE D=400/450 | 1 | 66.08 | 66.08 |
| 1MCO925006 | u | CODO GALVA 90º SEGMENTADO JG DECOR DP-25 CONAIRE D=400/450 | 0.109 | 115.38 | 12.58 |
| 1MCO425006 | u | CODO GALVA 45º SEGMENTADO JG DECOR DP-25 CONAIRE D=400/450 | 0.046 | 73.44 | 3.38 |
| 1MTS925006 | u | TE SIMPLE GALVA 90º SEGMENTADA JG DECOR DP-25 CONAIRE D=400/450 | 0.024 | 137.51 | 3.30 |
| 1MRC25015 | u | REDUCCION CONCENTRICA GALVA SEGMENTADO JG DECOR DP-25 CONAIRE D=400/355 | 0.033 | 82.29 | 2.72 |
| CMEL008 | u | MANGUITO UNION GALVA SEGMENTADO JG VENT CONAIRE d=400 | 0.169 | 19.2 | 3.24 |
| CMEL009 | u | MANGUITO UNION GALVA SEGMENTADO JG VENT CONAIRE d=450 | 0.169 | 20.75 | 3.51 |
| CABD009 | u | ABRAZADERA CIERRE PALANCA UNION GALVA JG DECOR VENT CONAIRE Ø 450 | 1 | 34.62 | 34.62 |
|  |  | Total |  |  | 129.43 |

###### CCCHAL25450 Decor DP 25 D=450/500 mm

**CCCDP2545015** ml Cond CONAIRE JG DECOR DP 25 mm circular, D=450/500 mm y 0,5 mm 15 pct fig, simple pared helic
Precio: 119.69
Fabricación y suministro de conducto CONAIRE JG DECOR DP con geometría circular de 450/500 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025007 | ml | TUBO LISO GALVA JG DECOR DP-25x1000 CONAIRE D=450/500 | 1 | 73.09 | 73.09 |
| 1MCO925007 | u | CODO GALVA 90º SEGMENTADO JG DECOR DP-25 CONAIRE D=450/500 | 0.03 | 149.7 | 4.49 |
| 1MCO425007 | u | CODO GALVA 45º SEGMENTADO JG DECOR DP-25 CONAIRE D=450/500 | 0.013 | 86.98 | 1.13 |
| 1MTS925007 | u | TE SIMPLE GALVA 90º SEGMENTADA JG DECOR DP-25 CONAIRE D=450/500 | 0.007 | 174.56 | 1.22 |
| 1MRC25021 | u | REDUCCION CONCENTRICA GALVA SEGMENTADO JG DECOR DP-25 CONAIRE D=450/400 | 0.009 | 95.86 | 0.86 |
| CMEL009 | u | MANGUITO UNION GALVA SEGMENTADO JG VENT CONAIRE d=450 | 0.046 | 20.75 | 0.95 |
| CMEL010 | u | MANGUITO UNION GALVA SEGMENTADO JG VENT CONAIRE d=500 | 0.046 | 23.22 | 1.07 |
| CABD010 | u | ABRAZADERA CIERRE PALANCA UNION GALVA JG DECOR VENT CONAIRE Ø 500 | 1 | 36.88 | 36.88 |
|  |  | Total |  |  | 119.69 |

**CCCDP2545025** ml Cond CONAIRE JG DECOR DP 25 mm circular, D=450/500 mm y 0,5 mm 25 pct fig, simple pared helic
Precio: 126.04
Fabricación y suministro de conducto CONAIRE JG DECOR DP con geometría circular de 450/500 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025007 | ml | TUBO LISO GALVA JG DECOR DP-25x1000 CONAIRE D=450/500 | 1 | 73.09 | 73.09 |
| 1MCO925007 | u | CODO GALVA 90º SEGMENTADO JG DECOR DP-25 CONAIRE D=450/500 | 0.05 | 149.7 | 7.49 |
| 1MCO425007 | u | CODO GALVA 45º SEGMENTADO JG DECOR DP-25 CONAIRE D=450/500 | 0.021 | 86.98 | 1.83 |
| 1MTS925007 | u | TE SIMPLE GALVA 90º SEGMENTADA JG DECOR DP-25 CONAIRE D=450/500 | 0.011 | 174.56 | 1.92 |
| 1MRC25021 | u | REDUCCION CONCENTRICA GALVA SEGMENTADO JG DECOR DP-25 CONAIRE D=450/400 | 0.015 | 95.86 | 1.44 |
| CMEL009 | u | MANGUITO UNION GALVA SEGMENTADO JG VENT CONAIRE d=450 | 0.077 | 20.75 | 1.60 |
| CMEL010 | u | MANGUITO UNION GALVA SEGMENTADO JG VENT CONAIRE d=500 | 0.077 | 23.22 | 1.79 |
| CABD010 | u | ABRAZADERA CIERRE PALANCA UNION GALVA JG DECOR VENT CONAIRE Ø 500 | 1 | 36.88 | 36.88 |
|  |  | Total |  |  | 126.04 |

**CCCDP2545035** ml Cond CONAIRE JG DECOR DP 25 mm circular, D=450/500 mm y 0,5 mm 35 pct fig, simple pared helic
Precio: 132.15
Fabricación y suministro de conducto CONAIRE JG DECOR DP con geometría circular de 450/500 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025007 | ml | TUBO LISO GALVA JG DECOR DP-25x1000 CONAIRE D=450/500 | 1 | 73.09 | 73.09 |
| 1MCO925007 | u | CODO GALVA 90º SEGMENTADO JG DECOR DP-25 CONAIRE D=450/500 | 0.069 | 149.7 | 10.33 |
| 1MCO425007 | u | CODO GALVA 45º SEGMENTADO JG DECOR DP-25 CONAIRE D=450/500 | 0.029 | 86.98 | 2.52 |
| 1MTS925007 | u | TE SIMPLE GALVA 90º SEGMENTADA JG DECOR DP-25 CONAIRE D=450/500 | 0.015 | 174.56 | 2.62 |
| 1MRC25021 | u | REDUCCION CONCENTRICA GALVA SEGMENTADO JG DECOR DP-25 CONAIRE D=450/400 | 0.021 | 95.86 | 2.01 |
| CMEL009 | u | MANGUITO UNION GALVA SEGMENTADO JG VENT CONAIRE d=450 | 0.107 | 20.75 | 2.22 |
| CMEL010 | u | MANGUITO UNION GALVA SEGMENTADO JG VENT CONAIRE d=500 | 0.107 | 23.22 | 2.48 |
| CABD010 | u | ABRAZADERA CIERRE PALANCA UNION GALVA JG DECOR VENT CONAIRE Ø 500 | 1 | 36.88 | 36.88 |
|  |  | Total |  |  | 132.15 |

**CCCDP2545045** ml Cond CONAIRE JG DECOR DP 25 mm circular, D=450/500 mm y 0,5 mm 45 pct fig, simple pared helic
Precio: 138.74
Fabricación y suministro de conducto CONAIRE JG DECOR DP con geometría circular de 450/500 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025007 | ml | TUBO LISO GALVA JG DECOR DP-25x1000 CONAIRE D=450/500 | 1 | 73.09 | 73.09 |
| 1MCO925007 | u | CODO GALVA 90º SEGMENTADO JG DECOR DP-25 CONAIRE D=450/500 | 0.089 | 149.7 | 13.32 |
| 1MCO425007 | u | CODO GALVA 45º SEGMENTADO JG DECOR DP-25 CONAIRE D=450/500 | 0.038 | 86.98 | 3.31 |
| 1MTS925007 | u | TE SIMPLE GALVA 90º SEGMENTADA JG DECOR DP-25 CONAIRE D=450/500 | 0.02 | 174.56 | 3.49 |
| 1MRC25021 | u | REDUCCION CONCENTRICA GALVA SEGMENTADO JG DECOR DP-25 CONAIRE D=450/400 | 0.027 | 95.86 | 2.59 |
| CMEL009 | u | MANGUITO UNION GALVA SEGMENTADO JG VENT CONAIRE d=450 | 0.138 | 20.75 | 2.86 |
| CMEL010 | u | MANGUITO UNION GALVA SEGMENTADO JG VENT CONAIRE d=500 | 0.138 | 23.22 | 3.20 |
| CABD010 | u | ABRAZADERA CIERRE PALANCA UNION GALVA JG DECOR VENT CONAIRE Ø 500 | 1 | 36.88 | 36.88 |
|  |  | Total |  |  | 138.74 |

**CCCDP2545055** ml Cond CONAIRE JG DECOR DP 25 mm circular, D=450/500 mm y 0,5 mm 55 pct fig, simple pared helic
Precio: 145.07
Fabricación y suministro de conducto CONAIRE JG DECOR DP con geometría circular de 450/500 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025007 | ml | TUBO LISO GALVA JG DECOR DP-25x1000 CONAIRE D=450/500 | 1 | 73.09 | 73.09 |
| 1MCO925007 | u | CODO GALVA 90º SEGMENTADO JG DECOR DP-25 CONAIRE D=450/500 | 0.109 | 149.7 | 16.32 |
| 1MCO425007 | u | CODO GALVA 45º SEGMENTADO JG DECOR DP-25 CONAIRE D=450/500 | 0.046 | 86.98 | 4.00 |
| 1MTS925007 | u | TE SIMPLE GALVA 90º SEGMENTADA JG DECOR DP-25 CONAIRE D=450/500 | 0.024 | 174.56 | 4.19 |
| 1MRC25021 | u | REDUCCION CONCENTRICA GALVA SEGMENTADO JG DECOR DP-25 CONAIRE D=450/400 | 0.033 | 95.86 | 3.16 |
| CMEL009 | u | MANGUITO UNION GALVA SEGMENTADO JG VENT CONAIRE d=450 | 0.169 | 20.75 | 3.51 |
| CMEL010 | u | MANGUITO UNION GALVA SEGMENTADO JG VENT CONAIRE d=500 | 0.169 | 23.22 | 3.92 |
| CABD010 | u | ABRAZADERA CIERRE PALANCA UNION GALVA JG DECOR VENT CONAIRE Ø 500 | 1 | 36.88 | 36.88 |
|  |  | Total |  |  | 145.07 |

###### CCCHAL25500 Decor DP 25 D=500/560 mm

**CCCDP2550015** ml Cond CONAIRE JG DECOR DP 25 mm circular, D=500/560 mm y 0,5 mm 15 pct fig, simple pared helic
Precio: 137.67
Fabricación y suministro de conducto CONAIRE JG DECOR DP con geometría circular de 500/560 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025008 | ml | TUBO LISO GALVA JG DECOR DP-25x1000 CONAIRE D=500/560 | 1 | 84.53 | 84.53 |
| 1MCO925008 | u | CODO GALVA 90º SEGMENTADO JG DECOR DP-25 CONAIRE D=500/560 | 0.03 | 182.61 | 5.48 |
| 1MCO425008 | u | CODO GALVA 45º SEGMENTADO JG DECOR DP-25 CONAIRE D=500/560 | 0.013 | 104.26 | 1.36 |
| 1MTS925008 | u | TE SIMPLE GALVA 90º SEGMENTADA JG DECOR DP-25 CONAIRE D=500/560 | 0.007 | 215.83 | 1.51 |
| 1MRC25027 | u | REDUCCION CONCENTRICA GALVA SEGMENTADO JG DECOR DP-25 CONAIRE D=500/450 | 0.009 | 120.59 | 1.09 |
| CMEL010 | u | MANGUITO UNION GALVA SEGMENTADO JG VENT CONAIRE d=500 | 0.046 | 23.22 | 1.07 |
| CMEL011 | u | MANGUITO UNION GALVA SEGMENTADO JG VENT CONAIRE d=560 | 0.046 | 26.27 | 1.21 |
| CABD011 | u | ABRAZADERA CIERRE PALANCA UNION GALVA JG DECOR VENT CONAIRE Ø 560 | 1 | 41.42 | 41.42 |
|  |  | Total |  |  | 137.67 |

**CCCDP2550025** ml Cond CONAIRE JG DECOR DP 25 mm circular, D=500/560 mm y 0,5 mm 25 pct fig, simple pared helic
Precio: 145.26
Fabricación y suministro de conducto CONAIRE JG DECOR DP con geometría circular de 500/560 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025008 | ml | TUBO LISO GALVA JG DECOR DP-25x1000 CONAIRE D=500/560 | 1 | 84.53 | 84.53 |
| 1MCO925008 | u | CODO GALVA 90º SEGMENTADO JG DECOR DP-25 CONAIRE D=500/560 | 0.05 | 182.61 | 9.13 |
| 1MCO425008 | u | CODO GALVA 45º SEGMENTADO JG DECOR DP-25 CONAIRE D=500/560 | 0.021 | 104.26 | 2.19 |
| 1MTS925008 | u | TE SIMPLE GALVA 90º SEGMENTADA JG DECOR DP-25 CONAIRE D=500/560 | 0.011 | 215.83 | 2.37 |
| 1MRC25027 | u | REDUCCION CONCENTRICA GALVA SEGMENTADO JG DECOR DP-25 CONAIRE D=500/450 | 0.015 | 120.59 | 1.81 |
| CMEL010 | u | MANGUITO UNION GALVA SEGMENTADO JG VENT CONAIRE d=500 | 0.077 | 23.22 | 1.79 |
| CMEL011 | u | MANGUITO UNION GALVA SEGMENTADO JG VENT CONAIRE d=560 | 0.077 | 26.27 | 2.02 |
| CABD011 | u | ABRAZADERA CIERRE PALANCA UNION GALVA JG DECOR VENT CONAIRE Ø 560 | 1 | 41.42 | 41.42 |
|  |  | Total |  |  | 145.26 |

**CCCDP2550035** ml Cond CONAIRE JG DECOR DP 25 mm circular, D=500/560 mm y 0,5 mm 35 pct fig, simple pared helic
Precio: 152.63
Fabricación y suministro de conducto CONAIRE JG DECOR DP con geometría circular de 500/560 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025008 | ml | TUBO LISO GALVA JG DECOR DP-25x1000 CONAIRE D=500/560 | 1 | 84.53 | 84.53 |
| 1MCO925008 | u | CODO GALVA 90º SEGMENTADO JG DECOR DP-25 CONAIRE D=500/560 | 0.069 | 182.61 | 12.60 |
| 1MCO425008 | u | CODO GALVA 45º SEGMENTADO JG DECOR DP-25 CONAIRE D=500/560 | 0.029 | 104.26 | 3.02 |
| 1MTS925008 | u | TE SIMPLE GALVA 90º SEGMENTADA JG DECOR DP-25 CONAIRE D=500/560 | 0.015 | 215.83 | 3.24 |
| 1MRC25027 | u | REDUCCION CONCENTRICA GALVA SEGMENTADO JG DECOR DP-25 CONAIRE D=500/450 | 0.021 | 120.59 | 2.53 |
| CMEL010 | u | MANGUITO UNION GALVA SEGMENTADO JG VENT CONAIRE d=500 | 0.107 | 23.22 | 2.48 |
| CMEL011 | u | MANGUITO UNION GALVA SEGMENTADO JG VENT CONAIRE d=560 | 0.107 | 26.27 | 2.81 |
| CABD011 | u | ABRAZADERA CIERRE PALANCA UNION GALVA JG DECOR VENT CONAIRE Ø 560 | 1 | 41.42 | 41.42 |
|  |  | Total |  |  | 152.63 |

**CCCDP2550045** ml Cond CONAIRE JG DECOR DP 25 mm circular, D=500/560 mm y 0,5 mm 45 pct fig, simple pared helic
Precio: 160.57
Fabricación y suministro de conducto CONAIRE JG DECOR DP con geometría circular de 500/560 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025008 | ml | TUBO LISO GALVA JG DECOR DP-25x1000 CONAIRE D=500/560 | 1 | 84.53 | 84.53 |
| 1MCO925008 | u | CODO GALVA 90º SEGMENTADO JG DECOR DP-25 CONAIRE D=500/560 | 0.089 | 182.61 | 16.25 |
| 1MCO425008 | u | CODO GALVA 45º SEGMENTADO JG DECOR DP-25 CONAIRE D=500/560 | 0.038 | 104.26 | 3.96 |
| 1MTS925008 | u | TE SIMPLE GALVA 90º SEGMENTADA JG DECOR DP-25 CONAIRE D=500/560 | 0.02 | 215.83 | 4.32 |
| 1MRC25027 | u | REDUCCION CONCENTRICA GALVA SEGMENTADO JG DECOR DP-25 CONAIRE D=500/450 | 0.027 | 120.59 | 3.26 |
| CMEL010 | u | MANGUITO UNION GALVA SEGMENTADO JG VENT CONAIRE d=500 | 0.138 | 23.22 | 3.20 |
| CMEL011 | u | MANGUITO UNION GALVA SEGMENTADO JG VENT CONAIRE d=560 | 0.138 | 26.27 | 3.63 |
| CABD011 | u | ABRAZADERA CIERRE PALANCA UNION GALVA JG DECOR VENT CONAIRE Ø 560 | 1 | 41.42 | 41.42 |
|  |  | Total |  |  | 160.57 |

**CCCDP2550055** ml Cond CONAIRE JG DECOR DP 25 mm circular, D=500/560 mm y 0,5 mm 55 pct fig, simple pared helic
Precio: 168.17
Fabricación y suministro de conducto CONAIRE JG DECOR DP con geometría circular de 500/560 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025008 | ml | TUBO LISO GALVA JG DECOR DP-25x1000 CONAIRE D=500/560 | 1 | 84.53 | 84.53 |
| 1MCO925008 | u | CODO GALVA 90º SEGMENTADO JG DECOR DP-25 CONAIRE D=500/560 | 0.109 | 182.61 | 19.90 |
| 1MCO425008 | u | CODO GALVA 45º SEGMENTADO JG DECOR DP-25 CONAIRE D=500/560 | 0.046 | 104.26 | 4.80 |
| 1MTS925008 | u | TE SIMPLE GALVA 90º SEGMENTADA JG DECOR DP-25 CONAIRE D=500/560 | 0.024 | 215.83 | 5.18 |
| 1MRC25027 | u | REDUCCION CONCENTRICA GALVA SEGMENTADO JG DECOR DP-25 CONAIRE D=500/450 | 0.033 | 120.59 | 3.98 |
| CMEL010 | u | MANGUITO UNION GALVA SEGMENTADO JG VENT CONAIRE d=500 | 0.169 | 23.22 | 3.92 |
| CMEL011 | u | MANGUITO UNION GALVA SEGMENTADO JG VENT CONAIRE d=560 | 0.169 | 26.27 | 4.44 |
| CABD011 | u | ABRAZADERA CIERRE PALANCA UNION GALVA JG DECOR VENT CONAIRE Ø 560 | 1 | 41.42 | 41.42 |
|  |  | Total |  |  | 168.17 |

###### CCCHAL25560 Decor DP 25 D=560/630 mm

**CCCDP255601515** ml Cond CONAIRE JG DECOR DP 25 mm circular, D=560/630 mm y 0,5 mm 15 pct fig, simple pared helic
Precio: 152.5
Fabricación y suministro de conducto CONAIRE JG DECOR DP con geometría circular de 560/630 mm de diámetro, fabricado en chapa de acero galvanizado acabado estrella lisa imitación acero inoxidable en su cara exterior y tipo helicoidal en su cara interior, de 0,5 mm de espesor según UNE 1506, pared simple, calidad DX51+Z 250/275 ,incorpora entre sus dos caras un aislamiento termico y acustico de lana mineral 25 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1025009 | ml | TUBO LISO GALVA JG DECOR DP-25x1000 CONAIRE D=560/630 | 1 | 94.38 | 94.38 |
| 1MCO925009 | u | CODO GALVA 90º SEGMENTADO JG DECOR DP-25 CONAIRE D=560/630 | 0.03 | 209.39 | 6.28 |
| 1MCO425009 | u | CODO GALVA 45º SEGMENTADO JG DECOR DP-25 CONAIRE D=560/630 | 0.013 | 127.25 | 1.65 |
| 1MTS925009 | u | TE SIMPLE GALVA 90º SEGMENTADA JG DECOR DP-25 CONAIRE D=560/630 | 0.007 | 249.21 | 1.74 |
| 1MRC25028 | u | REDUCCION CONCENTRICA GALVA SEGMENTADO JG DECOR DP-25 CONAIRE D=560/200 | 0.009 | 145.35 | 1.31 |
| CMEL011 | u | MANGUITO UNION GALVA SEGMENTADO JG VENT CONAIRE d=560 | 0.046 | 26.27 | 1.21 |
| CMEL013 | u | MANGUITO UNION GALVA SEGMENTADO JG VENT CONAIRE d=630 | 0.046 | 29.11 | 1.34 |
| CABD013 | u | ABRAZADERA CIERRE PALANCA UNION GALVA JG DECOR VENT CONAIRE Ø 630 | 1 | 44.59 | 44.59 |
|  |  | Total |  |  | 152.5 |

**CCCDP255601525** ml Cond CONAIRE JG DECOR DP 25 mm circular, D=560/630 mm y 0,5 mm 25 pct fig, simple pared helic
Precio: 161.29
Fabricación y suministro de conducto CONAIRE JG DECOR DP con geometría circular de 560/630 mm de diámetro, fabricado en chapa de acero galvanizado acabado estrella lisa imitación acero inoxidable en su cara exterior y tipo helicoidal en su cara interior, de 0,5 mm de espesor según UNE 1506, pared simple, calidad DX51+Z 250/275 ,incorpora entre sus dos caras un aislamiento termico y acustico de lana mineral 25 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1025009 | ml | TUBO LISO GALVA JG DECOR DP-25x1000 CONAIRE D=560/630 | 1 | 94.38 | 94.38 |
| 1MCO925009 | u | CODO GALVA 90º SEGMENTADO JG DECOR DP-25 CONAIRE D=560/630 | 0.05 | 209.39 | 10.47 |
| 1MCO425009 | u | CODO GALVA 45º SEGMENTADO JG DECOR DP-25 CONAIRE D=560/630 | 0.021 | 127.25 | 2.67 |
| 1MTS925009 | u | TE SIMPLE GALVA 90º SEGMENTADA JG DECOR DP-25 CONAIRE D=560/630 | 0.011 | 249.21 | 2.74 |
| 1MRC25028 | u | REDUCCION CONCENTRICA GALVA SEGMENTADO JG DECOR DP-25 CONAIRE D=560/200 | 0.015 | 145.35 | 2.18 |
| CMEL011 | u | MANGUITO UNION GALVA SEGMENTADO JG VENT CONAIRE d=560 | 0.077 | 26.27 | 2.02 |
| CMEL013 | u | MANGUITO UNION GALVA SEGMENTADO JG VENT CONAIRE d=630 | 0.077 | 29.11 | 2.24 |
| CABD013 | u | ABRAZADERA CIERRE PALANCA UNION GALVA JG DECOR VENT CONAIRE Ø 630 | 1 | 44.59 | 44.59 |
|  |  | Total |  |  | 161.29 |

**CCCDP255601535** ml Cond CONAIRE JG DECOR DP 25 mm circular, D=560/630 mm y 0,5 mm 35 pct fig, simple pared helic
Precio: 169.82
Fabricación y suministro de conducto CONAIRE JG DECOR DP con geometría circular de 560/630 mm de diámetro, fabricado en chapa de acero galvanizado acabado estrella lisa imitación acero inoxidable en su cara exterior y tipo helicoidal en su cara interior, de 0,5 mm de espesor según UNE 1506, pared simple, calidad DX51+Z 250/275 ,incorpora entre sus dos caras un aislamiento termico y acustico de lana mineral 25 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1025009 | ml | TUBO LISO GALVA JG DECOR DP-25x1000 CONAIRE D=560/630 | 1 | 94.38 | 94.38 |
| 1MCO925009 | u | CODO GALVA 90º SEGMENTADO JG DECOR DP-25 CONAIRE D=560/630 | 0.069 | 209.39 | 14.45 |
| 1MCO425009 | u | CODO GALVA 45º SEGMENTADO JG DECOR DP-25 CONAIRE D=560/630 | 0.029 | 127.25 | 3.69 |
| 1MTS925009 | u | TE SIMPLE GALVA 90º SEGMENTADA JG DECOR DP-25 CONAIRE D=560/630 | 0.015 | 249.21 | 3.74 |
| 1MRC25028 | u | REDUCCION CONCENTRICA GALVA SEGMENTADO JG DECOR DP-25 CONAIRE D=560/200 | 0.021 | 145.35 | 3.05 |
| CMEL011 | u | MANGUITO UNION GALVA SEGMENTADO JG VENT CONAIRE d=560 | 0.107 | 26.27 | 2.81 |
| CMEL013 | u | MANGUITO UNION GALVA SEGMENTADO JG VENT CONAIRE d=630 | 0.107 | 29.11 | 3.11 |
| CABD013 | u | ABRAZADERA CIERRE PALANCA UNION GALVA JG DECOR VENT CONAIRE Ø 630 | 1 | 44.59 | 44.59 |
|  |  | Total |  |  | 169.82 |

**CCCDP255601545** ml Cond CONAIRE JG DECOR DP 25 mm circular, D=560/630 mm y 0,5 mm 45 pct fig, simple pared helic
Precio: 179
Fabricación y suministro de conducto CONAIRE JG DECOR DP con geometría circular de 560/630 mm de diámetro, fabricado en chapa de acero galvanizado acabado estrella lisa imitación acero inoxidable en su cara exterior y tipo helicoidal en su cara interior, de 0,5 mm de espesor según UNE 1506, pared simple, calidad DX51+Z 250/275 ,incorpora entre sus dos caras un aislamiento termico y acustico de lana mineral 25 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1025009 | ml | TUBO LISO GALVA JG DECOR DP-25x1000 CONAIRE D=560/630 | 1 | 94.38 | 94.38 |
| 1MCO925009 | u | CODO GALVA 90º SEGMENTADO JG DECOR DP-25 CONAIRE D=560/630 | 0.089 | 209.39 | 18.64 |
| 1MCO425009 | u | CODO GALVA 45º SEGMENTADO JG DECOR DP-25 CONAIRE D=560/630 | 0.038 | 127.25 | 4.84 |
| 1MTS925009 | u | TE SIMPLE GALVA 90º SEGMENTADA JG DECOR DP-25 CONAIRE D=560/630 | 0.02 | 249.21 | 4.98 |
| 1MRC25028 | u | REDUCCION CONCENTRICA GALVA SEGMENTADO JG DECOR DP-25 CONAIRE D=560/200 | 0.027 | 145.35 | 3.92 |
| CMEL011 | u | MANGUITO UNION GALVA SEGMENTADO JG VENT CONAIRE d=560 | 0.138 | 26.27 | 3.63 |
| CMEL013 | u | MANGUITO UNION GALVA SEGMENTADO JG VENT CONAIRE d=630 | 0.138 | 29.11 | 4.02 |
| CABD013 | u | ABRAZADERA CIERRE PALANCA UNION GALVA JG DECOR VENT CONAIRE Ø 630 | 1 | 44.59 | 44.59 |
|  |  | Total |  |  | 179 |

**CCCDP255601555** ml Cond CONAIRE JG DECOR DP 25 mm circular, D=560/630 mm y 0,5 mm 55 pct fig, simple pared helic
Precio: 187.78
Fabricación y suministro de conducto CONAIRE JG DECOR DP con geometría circular de 560/630 mm de diámetro, fabricado en chapa de acero galvanizado acabado estrella lisa imitación acero inoxidable en su cara exterior y tipo helicoidal en su cara interior, de 0,5 mm de espesor según UNE 1506, pared simple, calidad DX51+Z 250/275 ,incorpora entre sus dos caras un aislamiento termico y acustico de lana mineral 25 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1025009 | ml | TUBO LISO GALVA JG DECOR DP-25x1000 CONAIRE D=560/630 | 1 | 94.38 | 94.38 |
| 1MCO925009 | u | CODO GALVA 90º SEGMENTADO JG DECOR DP-25 CONAIRE D=560/630 | 0.109 | 209.39 | 22.82 |
| 1MCO425009 | u | CODO GALVA 45º SEGMENTADO JG DECOR DP-25 CONAIRE D=560/630 | 0.046 | 127.25 | 5.85 |
| 1MTS925009 | u | TE SIMPLE GALVA 90º SEGMENTADA JG DECOR DP-25 CONAIRE D=560/630 | 0.024 | 249.21 | 5.98 |
| 1MRC25028 | u | REDUCCION CONCENTRICA GALVA SEGMENTADO JG DECOR DP-25 CONAIRE D=560/200 | 0.033 | 145.35 | 4.80 |
| CMEL011 | u | MANGUITO UNION GALVA SEGMENTADO JG VENT CONAIRE d=560 | 0.169 | 26.27 | 4.44 |
| CMEL013 | u | MANGUITO UNION GALVA SEGMENTADO JG VENT CONAIRE d=630 | 0.169 | 29.11 | 4.92 |
| CABD013 | u | ABRAZADERA CIERRE PALANCA UNION GALVA JG DECOR VENT CONAIRE Ø 630 | 1 | 44.59 | 44.59 |
|  |  | Total |  |  | 187.78 |

###### JGSPRHAL50 Espesor 50 mm

###### CCCHAL50150 Decor DP 50 D=150/250 mm

**CCCDP5015015** ml Cond CONAIRE JG DECOR DP 50 mm circular, D=150/250 mm y 0,5 mm 15 pct fig, simple pared helic
Precio: 60
Fabricación y suministro de conducto CONAIRE JG DECOR DP con geometría circular de 150/250 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050001 | ml | TUBO LISO GALVA ST DECOR DP-50x1000 CONAIRE D=150/250 | 1 | 30.22 | 30.22 |
| 1MCO950001 | u | CODO GALVA 90º SEGMENTADO JG DECOR DP-50 CONAIRE D=150/250 | 0.03 | 52.11 | 1.56 |
| 1MCO450001 | u | CODO GALVA 45º SEGMENTADO JG DECOR DP-50 CONAIRE D=150/250 | 0.013 | 32.24 | 0.42 |
| 1MTS950001 | u | TE SIMPLE GALVA 90º SEGMENTADA JG DECOR DP-50 CONAIRE D=150/250 | 0.007 | 63.83 | 0.45 |
| 1MRC50001 | u | REDUCCION CONCENTRICA GALVA SEGMENTADO JG DECOR DP-50 CONAIRE D=200/250 | 0.009 | 41.33 | 0.37 |
| CMEL003 | u | MANGUITO UNION GALVA SEGMENTADO JG VENT CONAIRE d=150 | 0.046 | 9.97 | 0.46 |
| CMEL005 | u | MANGUITO UNION GALVA SEGMENTADO JG VENT CONAIRE d=250 | 0.046 | 8.71 | 0.40 |
| CABD005 | u | ABRAZADERA CIERRE PALANCA UNION GALVA JG DECOR VENT CONAIRE Ø 250 | 1 | 26.12 | 26.12 |
|  |  | Total |  |  | 60 |

**CCCDP5015025** ml Cond CONAIRE JG DECOR DP 50 mm circular, D=150/250 mm y 0,5 mm 25 pct fig, simple pared helic
Precio: 62.39
Fabricación y suministro de conducto CONAIRE JG DECOR DP con geometría circular de 150/250 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050001 | ml | TUBO LISO GALVA ST DECOR DP-50x1000 CONAIRE D=150/250 | 1 | 30.22 | 30.22 |
| 1MCO950001 | u | CODO GALVA 90º SEGMENTADO JG DECOR DP-50 CONAIRE D=150/250 | 0.05 | 52.11 | 2.61 |
| 1MCO450001 | u | CODO GALVA 45º SEGMENTADO JG DECOR DP-50 CONAIRE D=150/250 | 0.021 | 32.24 | 0.68 |
| 1MTS950001 | u | TE SIMPLE GALVA 90º SEGMENTADA JG DECOR DP-50 CONAIRE D=150/250 | 0.011 | 63.83 | 0.70 |
| 1MRC50001 | u | REDUCCION CONCENTRICA GALVA SEGMENTADO JG DECOR DP-50 CONAIRE D=200/250 | 0.015 | 41.33 | 0.62 |
| CMEL003 | u | MANGUITO UNION GALVA SEGMENTADO JG VENT CONAIRE d=150 | 0.077 | 9.97 | 0.77 |
| CMEL005 | u | MANGUITO UNION GALVA SEGMENTADO JG VENT CONAIRE d=250 | 0.077 | 8.71 | 0.67 |
| CABD005 | u | ABRAZADERA CIERRE PALANCA UNION GALVA JG DECOR VENT CONAIRE Ø 250 | 1 | 26.12 | 26.12 |
|  |  | Total |  |  | 62.39 |

**CCCDP5015035** ml Cond CONAIRE JG DECOR DP 50 mm circular, D=150/250 mm y 0,5 mm 35 pct fig, simple pared helic
Precio: 64.7
Fabricación y suministro de conducto CONAIRE JG DECOR DP con geometría circular de 150/250 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050001 | ml | TUBO LISO GALVA ST DECOR DP-50x1000 CONAIRE D=150/250 | 1 | 30.22 | 30.22 |
| 1MCO950001 | u | CODO GALVA 90º SEGMENTADO JG DECOR DP-50 CONAIRE D=150/250 | 0.069 | 52.11 | 3.60 |
| 1MCO450001 | u | CODO GALVA 45º SEGMENTADO JG DECOR DP-50 CONAIRE D=150/250 | 0.029 | 32.24 | 0.93 |
| 1MTS950001 | u | TE SIMPLE GALVA 90º SEGMENTADA JG DECOR DP-50 CONAIRE D=150/250 | 0.015 | 63.83 | 0.96 |
| 1MRC50001 | u | REDUCCION CONCENTRICA GALVA SEGMENTADO JG DECOR DP-50 CONAIRE D=200/250 | 0.021 | 41.33 | 0.87 |
| CMEL003 | u | MANGUITO UNION GALVA SEGMENTADO JG VENT CONAIRE d=150 | 0.107 | 9.97 | 1.07 |
| CMEL005 | u | MANGUITO UNION GALVA SEGMENTADO JG VENT CONAIRE d=250 | 0.107 | 8.71 | 0.93 |
| CABD005 | u | ABRAZADERA CIERRE PALANCA UNION GALVA JG DECOR VENT CONAIRE Ø 250 | 1 | 26.12 | 26.12 |
|  |  | Total |  |  | 64.7 |

**CCCDP5015045** ml Cond CONAIRE JG DECOR DP 50 mm circular, D=150/250 mm y 0,5 mm 45 pct fig, simple pared helic
Precio: 67.19
Fabricación y suministro de conducto CONAIRE JG DECOR DP con geometría circular de 150/250 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050001 | ml | TUBO LISO GALVA ST DECOR DP-50x1000 CONAIRE D=150/250 | 1 | 30.22 | 30.22 |
| 1MCO950001 | u | CODO GALVA 90º SEGMENTADO JG DECOR DP-50 CONAIRE D=150/250 | 0.089 | 52.11 | 4.64 |
| 1MCO450001 | u | CODO GALVA 45º SEGMENTADO JG DECOR DP-50 CONAIRE D=150/250 | 0.038 | 32.24 | 1.23 |
| 1MTS950001 | u | TE SIMPLE GALVA 90º SEGMENTADA JG DECOR DP-50 CONAIRE D=150/250 | 0.02 | 63.83 | 1.28 |
| 1MRC50001 | u | REDUCCION CONCENTRICA GALVA SEGMENTADO JG DECOR DP-50 CONAIRE D=200/250 | 0.027 | 41.33 | 1.12 |
| CMEL003 | u | MANGUITO UNION GALVA SEGMENTADO JG VENT CONAIRE d=150 | 0.138 | 9.97 | 1.38 |
| CMEL005 | u | MANGUITO UNION GALVA SEGMENTADO JG VENT CONAIRE d=250 | 0.138 | 8.71 | 1.20 |
| CABD005 | u | ABRAZADERA CIERRE PALANCA UNION GALVA JG DECOR VENT CONAIRE Ø 250 | 1 | 26.12 | 26.12 |
|  |  | Total |  |  | 67.19 |

**CCCDP5015055** ml Cond CONAIRE JG DECOR DP 50 mm circular, D=150/250 mm y 0,5 mm 55 pct fig, simple pared helic
Precio: 69.54
Fabricación y suministro de conducto CONAIRE JG DECOR DP con geometría circular de 150/250 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050001 | ml | TUBO LISO GALVA ST DECOR DP-50x1000 CONAIRE D=150/250 | 1 | 30.22 | 30.22 |
| 1MCO950001 | u | CODO GALVA 90º SEGMENTADO JG DECOR DP-50 CONAIRE D=150/250 | 0.109 | 52.11 | 5.68 |
| 1MCO450001 | u | CODO GALVA 45º SEGMENTADO JG DECOR DP-50 CONAIRE D=150/250 | 0.046 | 32.24 | 1.48 |
| 1MTS950001 | u | TE SIMPLE GALVA 90º SEGMENTADA JG DECOR DP-50 CONAIRE D=150/250 | 0.024 | 63.83 | 1.53 |
| 1MRC50001 | u | REDUCCION CONCENTRICA GALVA SEGMENTADO JG DECOR DP-50 CONAIRE D=200/250 | 0.033 | 41.33 | 1.36 |
| CMEL003 | u | MANGUITO UNION GALVA SEGMENTADO JG VENT CONAIRE d=150 | 0.169 | 9.97 | 1.68 |
| CMEL005 | u | MANGUITO UNION GALVA SEGMENTADO JG VENT CONAIRE d=250 | 0.169 | 8.71 | 1.47 |
| CABD005 | u | ABRAZADERA CIERRE PALANCA UNION GALVA JG DECOR VENT CONAIRE Ø 250 | 1 | 26.12 | 26.12 |
|  |  | Total |  |  | 69.54 |

###### CCCHAL50200 Decor DP 50 D=200/300 mm

**CCCDP5020015** ml Cond CONAIRE JG DECOR DP 50 mm circular, D=200/300 mm y 0,5 mm 15 pct fig, simple pared helic
Precio: 67.67
Fabricación y suministro de conducto CONAIRE JG DECOR DP con geometría circular de 200/300 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050002 | ml | TUBO LISO GALVA ST DECOR DP-50x1000 CONAIRE D=200/300 | 1 | 36.73 | 36.73 |
| 1MCO950002 | u | CODO GALVA 90º SEGMENTADO JG DECOR DP-50 CONAIRE D=200/300 | 0.03 | 58.59 | 1.76 |
| 1MCO450002 | u | CODO GALVA 45º SEGMENTADO JG DECOR DP-50 CONAIRE D=200/300 | 0.013 | 35.29 | 0.46 |
| 1MTS950002 | u | TE SIMPLE GALVA 90º SEGMENTADA JG DECOR DP-50 CONAIRE D=200/300 | 0.007 | 69.45 | 0.49 |
| 1MRC50001 | u | REDUCCION CONCENTRICA GALVA SEGMENTADO JG DECOR DP-50 CONAIRE D=200/250 | 0.009 | 41.33 | 0.37 |
| CMEL004 | u | MANGUITO UNION GALVA SEGMENTADO JG VENT CONAIRE d=200 | 0.046 | 10.86 | 0.50 |
| CMEL006 | u | MANGUITO UNION GALVA SEGMENTADO JG VENT CONAIRE d=300 | 0.046 | 14.49 | 0.67 |
| CABD006 | u | ABRAZADERA CIERRE PALANCA UNION GALVA JG DECOR VENT CONAIRE Ø 300 | 1 | 26.69 | 26.69 |
|  |  | Total |  |  | 67.67 |

**CCCDP5020025** ml Cond CONAIRE JG DECOR DP 50 mm circular, D=200/300 mm y 0,5 mm 25 pct fig, simple pared helic
Precio: 70.43
Fabricación y suministro de conducto CONAIRE JG DECOR DP con geometría circular de 200/300 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050002 | ml | TUBO LISO GALVA ST DECOR DP-50x1000 CONAIRE D=200/300 | 1 | 36.73 | 36.73 |
| 1MCO950002 | u | CODO GALVA 90º SEGMENTADO JG DECOR DP-50 CONAIRE D=200/300 | 0.05 | 58.59 | 2.93 |
| 1MCO450002 | u | CODO GALVA 45º SEGMENTADO JG DECOR DP-50 CONAIRE D=200/300 | 0.021 | 35.29 | 0.74 |
| 1MTS950002 | u | TE SIMPLE GALVA 90º SEGMENTADA JG DECOR DP-50 CONAIRE D=200/300 | 0.011 | 69.45 | 0.76 |
| 1MRC50001 | u | REDUCCION CONCENTRICA GALVA SEGMENTADO JG DECOR DP-50 CONAIRE D=200/250 | 0.015 | 41.33 | 0.62 |
| CMEL004 | u | MANGUITO UNION GALVA SEGMENTADO JG VENT CONAIRE d=200 | 0.077 | 10.86 | 0.84 |
| CMEL006 | u | MANGUITO UNION GALVA SEGMENTADO JG VENT CONAIRE d=300 | 0.077 | 14.49 | 1.12 |
| CABD006 | u | ABRAZADERA CIERRE PALANCA UNION GALVA JG DECOR VENT CONAIRE Ø 300 | 1 | 26.69 | 26.69 |
|  |  | Total |  |  | 70.43 |

**CCCDP5020035** ml Cond CONAIRE JG DECOR DP 50 mm circular, D=200/300 mm y 0,5 mm 35 pct fig, simple pared helic
Precio: 73.1
Fabricación y suministro de conducto CONAIRE JG DECOR DP con geometría circular de 200/300 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050002 | ml | TUBO LISO GALVA ST DECOR DP-50x1000 CONAIRE D=200/300 | 1 | 36.73 | 36.73 |
| 1MCO950002 | u | CODO GALVA 90º SEGMENTADO JG DECOR DP-50 CONAIRE D=200/300 | 0.069 | 58.59 | 4.04 |
| 1MCO450002 | u | CODO GALVA 45º SEGMENTADO JG DECOR DP-50 CONAIRE D=200/300 | 0.029 | 35.29 | 1.02 |
| 1MTS950002 | u | TE SIMPLE GALVA 90º SEGMENTADA JG DECOR DP-50 CONAIRE D=200/300 | 0.015 | 69.45 | 1.04 |
| 1MRC50001 | u | REDUCCION CONCENTRICA GALVA SEGMENTADO JG DECOR DP-50 CONAIRE D=200/250 | 0.021 | 41.33 | 0.87 |
| CMEL004 | u | MANGUITO UNION GALVA SEGMENTADO JG VENT CONAIRE d=200 | 0.107 | 10.86 | 1.16 |
| CMEL006 | u | MANGUITO UNION GALVA SEGMENTADO JG VENT CONAIRE d=300 | 0.107 | 14.49 | 1.55 |
| CABD006 | u | ABRAZADERA CIERRE PALANCA UNION GALVA JG DECOR VENT CONAIRE Ø 300 | 1 | 26.69 | 26.69 |
|  |  | Total |  |  | 73.1 |

**CCCDP5020045** ml Cond CONAIRE JG DECOR DP 50 mm circular, D=200/300 mm y 0,5 mm 45 pct fig, simple pared helic
Precio: 75.98
Fabricación y suministro de conducto CONAIRE JG DECOR DP con geometría circular de 200/300 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050002 | ml | TUBO LISO GALVA ST DECOR DP-50x1000 CONAIRE D=200/300 | 1 | 36.73 | 36.73 |
| 1MCO950002 | u | CODO GALVA 90º SEGMENTADO JG DECOR DP-50 CONAIRE D=200/300 | 0.089 | 58.59 | 5.21 |
| 1MCO450002 | u | CODO GALVA 45º SEGMENTADO JG DECOR DP-50 CONAIRE D=200/300 | 0.038 | 35.29 | 1.34 |
| 1MTS950002 | u | TE SIMPLE GALVA 90º SEGMENTADA JG DECOR DP-50 CONAIRE D=200/300 | 0.02 | 69.45 | 1.39 |
| 1MRC50001 | u | REDUCCION CONCENTRICA GALVA SEGMENTADO JG DECOR DP-50 CONAIRE D=200/250 | 0.027 | 41.33 | 1.12 |
| CMEL004 | u | MANGUITO UNION GALVA SEGMENTADO JG VENT CONAIRE d=200 | 0.138 | 10.86 | 1.50 |
| CMEL006 | u | MANGUITO UNION GALVA SEGMENTADO JG VENT CONAIRE d=300 | 0.138 | 14.49 | 2.00 |
| CABD006 | u | ABRAZADERA CIERRE PALANCA UNION GALVA JG DECOR VENT CONAIRE Ø 300 | 1 | 26.69 | 26.69 |
|  |  | Total |  |  | 75.98 |

**CCCDP5020055** ml Cond CONAIRE JG DECOR DP 50 mm circular, D=200/300 mm y 0,5 mm 55 pct fig, simple pared helic
Precio: 78.75
Fabricación y suministro de conducto CONAIRE JG DECOR DP con geometría circular de 200/300 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050002 | ml | TUBO LISO GALVA ST DECOR DP-50x1000 CONAIRE D=200/300 | 1 | 36.73 | 36.73 |
| 1MCO950002 | u | CODO GALVA 90º SEGMENTADO JG DECOR DP-50 CONAIRE D=200/300 | 0.109 | 58.59 | 6.39 |
| 1MCO450002 | u | CODO GALVA 45º SEGMENTADO JG DECOR DP-50 CONAIRE D=200/300 | 0.046 | 35.29 | 1.62 |
| 1MTS950002 | u | TE SIMPLE GALVA 90º SEGMENTADA JG DECOR DP-50 CONAIRE D=200/300 | 0.024 | 69.45 | 1.67 |
| 1MRC50001 | u | REDUCCION CONCENTRICA GALVA SEGMENTADO JG DECOR DP-50 CONAIRE D=200/250 | 0.033 | 41.33 | 1.36 |
| CMEL004 | u | MANGUITO UNION GALVA SEGMENTADO JG VENT CONAIRE d=200 | 0.169 | 10.86 | 1.84 |
| CMEL006 | u | MANGUITO UNION GALVA SEGMENTADO JG VENT CONAIRE d=300 | 0.169 | 14.49 | 2.45 |
| CABD006 | u | ABRAZADERA CIERRE PALANCA UNION GALVA JG DECOR VENT CONAIRE Ø 300 | 1 | 26.69 | 26.69 |
|  |  | Total |  |  | 78.75 |

###### CCCHAL50250 Decor DP 50 D=250/355 mm

**CCCDP5025015** ml Cond CONAIRE JG DECOR DP 50 mm circular, D=250/355 mm y 0,5 mm 15 pct fig, simple pared helic
Precio: 77.67
Fabricación y suministro de conducto CONAIRE JG DECOR DP con geometría circular de 250/355 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050003 | ml | TUBO LISO GALVA ST DECOR DP-50x1000 CONAIRE D=250/355 | 1 | 42.31 | 42.31 |
| 1MCO950003 | u | CODO GALVA 90º SEGMENTADO JG DECOR DP-50 CONAIRE D=250/355 | 0.03 | 74.24 | 2.23 |
| 1MCO450003 | u | CODO GALVA 45º SEGMENTADO JG DECOR DP-50 CONAIRE D=250/355 | 0.013 | 43.68 | 0.57 |
| 1MTS950003 | u | TE SIMPLE GALVA 90º SEGMENTADA JG DECOR DP-50 CONAIRE D=250/355 | 0.007 | 91.17 | 0.64 |
| 1MRC50003 | u | REDUCCION CONCENTRICA GALVA SEGMENTADO JG DECOR DP-50 CONAIRE D=250/300 | 0.009 | 48.39 | 0.44 |
| CMEL005 | u | MANGUITO UNION GALVA SEGMENTADO JG VENT CONAIRE d=250 | 0.046 | 8.71 | 0.40 |
| CMEL007 | u | MANGUITO UNION GALVA SEGMENTADO JG VENT CONAIRE d=355 | 0.046 | 16.47 | 0.76 |
| CABD007 | u | ABRAZADERA CIERRE PALANCA UNION GALVA JG DECOR VENT CONAIRE Ø 355 | 1 | 30.32 | 30.32 |
|  |  | Total |  |  | 77.67 |

**CCCDP5025025** ml Cond CONAIRE JG DECOR DP 50 mm circular, D=250/355 mm y 0,5 mm 25 pct fig, simple pared helic
Precio: 80.93
Fabricación y suministro de conducto CONAIRE JG DECOR DP con geometría circular de 250/355 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050003 | ml | TUBO LISO GALVA ST DECOR DP-50x1000 CONAIRE D=250/355 | 1 | 42.31 | 42.31 |
| 1MCO950003 | u | CODO GALVA 90º SEGMENTADO JG DECOR DP-50 CONAIRE D=250/355 | 0.05 | 74.24 | 3.71 |
| 1MCO450003 | u | CODO GALVA 45º SEGMENTADO JG DECOR DP-50 CONAIRE D=250/355 | 0.021 | 43.68 | 0.92 |
| 1MTS950003 | u | TE SIMPLE GALVA 90º SEGMENTADA JG DECOR DP-50 CONAIRE D=250/355 | 0.011 | 91.17 | 1.00 |
| 1MRC50003 | u | REDUCCION CONCENTRICA GALVA SEGMENTADO JG DECOR DP-50 CONAIRE D=250/300 | 0.015 | 48.39 | 0.73 |
| CMEL005 | u | MANGUITO UNION GALVA SEGMENTADO JG VENT CONAIRE d=250 | 0.077 | 8.71 | 0.67 |
| CMEL007 | u | MANGUITO UNION GALVA SEGMENTADO JG VENT CONAIRE d=355 | 0.077 | 16.47 | 1.27 |
| CABD007 | u | ABRAZADERA CIERRE PALANCA UNION GALVA JG DECOR VENT CONAIRE Ø 355 | 1 | 30.32 | 30.32 |
|  |  | Total |  |  | 80.93 |

**CCCDP5025035** ml Cond CONAIRE JG DECOR DP 50 mm circular, D=250/355 mm y 0,5 mm 35 pct fig, simple pared helic
Precio: 84.1
Fabricación y suministro de conducto CONAIRE JG DECOR DP con geometría circular de 250/355 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050003 | ml | TUBO LISO GALVA ST DECOR DP-50x1000 CONAIRE D=250/355 | 1 | 42.31 | 42.31 |
| 1MCO950003 | u | CODO GALVA 90º SEGMENTADO JG DECOR DP-50 CONAIRE D=250/355 | 0.069 | 74.24 | 5.12 |
| 1MCO450003 | u | CODO GALVA 45º SEGMENTADO JG DECOR DP-50 CONAIRE D=250/355 | 0.029 | 43.68 | 1.27 |
| 1MTS950003 | u | TE SIMPLE GALVA 90º SEGMENTADA JG DECOR DP-50 CONAIRE D=250/355 | 0.015 | 91.17 | 1.37 |
| 1MRC50003 | u | REDUCCION CONCENTRICA GALVA SEGMENTADO JG DECOR DP-50 CONAIRE D=250/300 | 0.021 | 48.39 | 1.02 |
| CMEL005 | u | MANGUITO UNION GALVA SEGMENTADO JG VENT CONAIRE d=250 | 0.107 | 8.71 | 0.93 |
| CMEL007 | u | MANGUITO UNION GALVA SEGMENTADO JG VENT CONAIRE d=355 | 0.107 | 16.47 | 1.76 |
| CABD007 | u | ABRAZADERA CIERRE PALANCA UNION GALVA JG DECOR VENT CONAIRE Ø 355 | 1 | 30.32 | 30.32 |
|  |  | Total |  |  | 84.1 |

**CCCDP5025045** ml Cond CONAIRE JG DECOR DP 50 mm circular, D=250/355 mm y 0,5 mm 45 pct fig, simple pared helic
Precio: 87.5
Fabricación y suministro de conducto CONAIRE JG DECOR DP con geometría circular de 250/355 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050003 | ml | TUBO LISO GALVA ST DECOR DP-50x1000 CONAIRE D=250/355 | 1 | 42.31 | 42.31 |
| 1MCO950003 | u | CODO GALVA 90º SEGMENTADO JG DECOR DP-50 CONAIRE D=250/355 | 0.089 | 74.24 | 6.61 |
| 1MCO450003 | u | CODO GALVA 45º SEGMENTADO JG DECOR DP-50 CONAIRE D=250/355 | 0.038 | 43.68 | 1.66 |
| 1MTS950003 | u | TE SIMPLE GALVA 90º SEGMENTADA JG DECOR DP-50 CONAIRE D=250/355 | 0.02 | 91.17 | 1.82 |
| 1MRC50003 | u | REDUCCION CONCENTRICA GALVA SEGMENTADO JG DECOR DP-50 CONAIRE D=250/300 | 0.027 | 48.39 | 1.31 |
| CMEL005 | u | MANGUITO UNION GALVA SEGMENTADO JG VENT CONAIRE d=250 | 0.138 | 8.71 | 1.20 |
| CMEL007 | u | MANGUITO UNION GALVA SEGMENTADO JG VENT CONAIRE d=355 | 0.138 | 16.47 | 2.27 |
| CABD007 | u | ABRAZADERA CIERRE PALANCA UNION GALVA JG DECOR VENT CONAIRE Ø 355 | 1 | 30.32 | 30.32 |
|  |  | Total |  |  | 87.5 |

**CCCDP5025055** ml Cond CONAIRE JG DECOR DP 50 mm circular, D=250/355 mm y 0,5 mm 55 pct fig, simple pared helic
Precio: 90.77
Fabricación y suministro de conducto CONAIRE JG DECOR DP con geometría circular de 250/355 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050003 | ml | TUBO LISO GALVA ST DECOR DP-50x1000 CONAIRE D=250/355 | 1 | 42.31 | 42.31 |
| 1MCO950003 | u | CODO GALVA 90º SEGMENTADO JG DECOR DP-50 CONAIRE D=250/355 | 0.109 | 74.24 | 8.09 |
| 1MCO450003 | u | CODO GALVA 45º SEGMENTADO JG DECOR DP-50 CONAIRE D=250/355 | 0.046 | 43.68 | 2.01 |
| 1MTS950003 | u | TE SIMPLE GALVA 90º SEGMENTADA JG DECOR DP-50 CONAIRE D=250/355 | 0.024 | 91.17 | 2.19 |
| 1MRC50003 | u | REDUCCION CONCENTRICA GALVA SEGMENTADO JG DECOR DP-50 CONAIRE D=250/300 | 0.033 | 48.39 | 1.60 |
| CMEL005 | u | MANGUITO UNION GALVA SEGMENTADO JG VENT CONAIRE d=250 | 0.169 | 8.71 | 1.47 |
| CMEL007 | u | MANGUITO UNION GALVA SEGMENTADO JG VENT CONAIRE d=355 | 0.169 | 16.47 | 2.78 |
| CABD007 | u | ABRAZADERA CIERRE PALANCA UNION GALVA JG DECOR VENT CONAIRE Ø 355 | 1 | 30.32 | 30.32 |
|  |  | Total |  |  | 90.77 |

###### CCCHAL50300 Decor DP 50 D=300/400 mm

**CCCDP5030015** ml Cond CONAIRE JG DECOR DP 50 mm circular, D=300/400 mm y 0,5 mm 15 pct fig, simple pared helic
Precio: 87.86
Fabricación y suministro de conducto CONAIRE JG DECOR DP con geometría circular de 300/400 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050004 | ml | TUBO LISO GALVA ST DECOR DP-50x1000 CONAIRE D=300/400 | 1 | 48.83 | 48.83 |
| 1MCO950004 | u | CODO GALVA 90º SEGMENTADO JG DECOR DP-50 CONAIRE D=300/400 | 0.03 | 87.6 | 2.63 |
| 1MCO450004 | u | CODO GALVA 45º SEGMENTADO JG DECOR DP-50 CONAIRE D=300/400 | 0.013 | 52.36 | 0.68 |
| 1MTS950004 | u | TE SIMPLE GALVA 90º SEGMENTADA JG DECOR DP-50 CONAIRE D=300/400 | 0.007 | 104.91 | 0.73 |
| 1MRC50006 | u | REDUCCION CONCENTRICA GALVA SEGMENTADO JG DECOR DP-50 CONAIRE D=300/250 | 0.009 | 59.27 | 0.53 |
| CMEL006 | u | MANGUITO UNION GALVA SEGMENTADO JG VENT CONAIRE d=300 | 0.046 | 14.49 | 0.67 |
| CMEL008 | u | MANGUITO UNION GALVA SEGMENTADO JG VENT CONAIRE d=400 | 0.046 | 19.2 | 0.88 |
| CABD008 | u | ABRAZADERA CIERRE PALANCA UNION GALVA JG DECOR VENT CONAIRE Ø 400 | 1 | 32.91 | 32.91 |
|  |  | Total |  |  | 87.86 |

**CCCDP5030025** ml Cond CONAIRE JG DECOR DP 50 mm circular, D=300/400 mm y 0,5 mm 25 pct fig, simple pared helic
Precio: 91.86
Fabricación y suministro de conducto CONAIRE JG DECOR DP con geometría circular de 300/400 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050004 | ml | TUBO LISO GALVA ST DECOR DP-50x1000 CONAIRE D=300/400 | 1 | 48.83 | 48.83 |
| 1MCO950004 | u | CODO GALVA 90º SEGMENTADO JG DECOR DP-50 CONAIRE D=300/400 | 0.05 | 87.6 | 4.38 |
| 1MCO450004 | u | CODO GALVA 45º SEGMENTADO JG DECOR DP-50 CONAIRE D=300/400 | 0.021 | 52.36 | 1.10 |
| 1MTS950004 | u | TE SIMPLE GALVA 90º SEGMENTADA JG DECOR DP-50 CONAIRE D=300/400 | 0.011 | 104.91 | 1.15 |
| 1MRC50006 | u | REDUCCION CONCENTRICA GALVA SEGMENTADO JG DECOR DP-50 CONAIRE D=300/250 | 0.015 | 59.27 | 0.89 |
| CMEL006 | u | MANGUITO UNION GALVA SEGMENTADO JG VENT CONAIRE d=300 | 0.077 | 14.49 | 1.12 |
| CMEL008 | u | MANGUITO UNION GALVA SEGMENTADO JG VENT CONAIRE d=400 | 0.077 | 19.2 | 1.48 |
| CABD008 | u | ABRAZADERA CIERRE PALANCA UNION GALVA JG DECOR VENT CONAIRE Ø 400 | 1 | 32.91 | 32.91 |
|  |  | Total |  |  | 91.86 |

**CCCDP5030035** ml Cond CONAIRE JG DECOR DP 50 mm circular, D=300/400 mm y 0,5 mm 35 pct fig, simple pared helic
Precio: 95.71
Fabricación y suministro de conducto CONAIRE JG DECOR DP con geometría circular de 300/400 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050004 | ml | TUBO LISO GALVA ST DECOR DP-50x1000 CONAIRE D=300/400 | 1 | 48.83 | 48.83 |
| 1MCO950004 | u | CODO GALVA 90º SEGMENTADO JG DECOR DP-50 CONAIRE D=300/400 | 0.069 | 87.6 | 6.04 |
| 1MCO450004 | u | CODO GALVA 45º SEGMENTADO JG DECOR DP-50 CONAIRE D=300/400 | 0.029 | 52.36 | 1.52 |
| 1MTS950004 | u | TE SIMPLE GALVA 90º SEGMENTADA JG DECOR DP-50 CONAIRE D=300/400 | 0.015 | 104.91 | 1.57 |
| 1MRC50006 | u | REDUCCION CONCENTRICA GALVA SEGMENTADO JG DECOR DP-50 CONAIRE D=300/250 | 0.021 | 59.27 | 1.24 |
| CMEL006 | u | MANGUITO UNION GALVA SEGMENTADO JG VENT CONAIRE d=300 | 0.107 | 14.49 | 1.55 |
| CMEL008 | u | MANGUITO UNION GALVA SEGMENTADO JG VENT CONAIRE d=400 | 0.107 | 19.2 | 2.05 |
| CABD008 | u | ABRAZADERA CIERRE PALANCA UNION GALVA JG DECOR VENT CONAIRE Ø 400 | 1 | 32.91 | 32.91 |
|  |  | Total |  |  | 95.71 |

**CCCDP5030045** ml Cond CONAIRE JG DECOR DP 50 mm circular, D=300/400 mm y 0,5 mm 45 pct fig, simple pared helic
Precio: 99.88
Fabricación y suministro de conducto CONAIRE JG DECOR DP con geometría circular de 300/400 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050004 | ml | TUBO LISO GALVA ST DECOR DP-50x1000 CONAIRE D=300/400 | 1 | 48.83 | 48.83 |
| 1MCO950004 | u | CODO GALVA 90º SEGMENTADO JG DECOR DP-50 CONAIRE D=300/400 | 0.089 | 87.6 | 7.80 |
| 1MCO450004 | u | CODO GALVA 45º SEGMENTADO JG DECOR DP-50 CONAIRE D=300/400 | 0.038 | 52.36 | 1.99 |
| 1MTS950004 | u | TE SIMPLE GALVA 90º SEGMENTADA JG DECOR DP-50 CONAIRE D=300/400 | 0.02 | 104.91 | 2.10 |
| 1MRC50006 | u | REDUCCION CONCENTRICA GALVA SEGMENTADO JG DECOR DP-50 CONAIRE D=300/250 | 0.027 | 59.27 | 1.60 |
| CMEL006 | u | MANGUITO UNION GALVA SEGMENTADO JG VENT CONAIRE d=300 | 0.138 | 14.49 | 2.00 |
| CMEL008 | u | MANGUITO UNION GALVA SEGMENTADO JG VENT CONAIRE d=400 | 0.138 | 19.2 | 2.65 |
| CABD008 | u | ABRAZADERA CIERRE PALANCA UNION GALVA JG DECOR VENT CONAIRE Ø 400 | 1 | 32.91 | 32.91 |
|  |  | Total |  |  | 99.88 |

**CCCDP5030055** ml Cond CONAIRE JG DECOR DP 50 mm circular, D=300/400 mm y 0,5 mm 55 pct fig, simple pared helic
Precio: 103.87
Fabricación y suministro de conducto CONAIRE JG DECOR DP con geometría circular de 300/400 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050004 | ml | TUBO LISO GALVA ST DECOR DP-50x1000 CONAIRE D=300/400 | 1 | 48.83 | 48.83 |
| 1MCO950004 | u | CODO GALVA 90º SEGMENTADO JG DECOR DP-50 CONAIRE D=300/400 | 0.109 | 87.6 | 9.55 |
| 1MCO450004 | u | CODO GALVA 45º SEGMENTADO JG DECOR DP-50 CONAIRE D=300/400 | 0.046 | 52.36 | 2.41 |
| 1MTS950004 | u | TE SIMPLE GALVA 90º SEGMENTADA JG DECOR DP-50 CONAIRE D=300/400 | 0.024 | 104.91 | 2.52 |
| 1MRC50006 | u | REDUCCION CONCENTRICA GALVA SEGMENTADO JG DECOR DP-50 CONAIRE D=300/250 | 0.033 | 59.27 | 1.96 |
| CMEL006 | u | MANGUITO UNION GALVA SEGMENTADO JG VENT CONAIRE d=300 | 0.169 | 14.49 | 2.45 |
| CMEL008 | u | MANGUITO UNION GALVA SEGMENTADO JG VENT CONAIRE d=400 | 0.169 | 19.2 | 3.24 |
| CABD008 | u | ABRAZADERA CIERRE PALANCA UNION GALVA JG DECOR VENT CONAIRE Ø 400 | 1 | 32.91 | 32.91 |
|  |  | Total |  |  | 103.87 |

###### CCCHAL50355 Decor DP 50 D=355/450 mm

**CCCDP5035515** ml Cond CONAIRE JG DECOR DP 50 mm circular, D=355/450 mm y 0,5 mm 15 pct fig, simple pared helic
Precio: 98.89
Fabricación y suministro de conducto CONAIRE JG DECOR DP con geometría circular de 355/450 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050005 | ml | TUBO LISO GALVA ST DECOR DP-50x1000 CONAIRE D=355/450 | 1 | 57.05 | 57.05 |
| 1MCO950005 | u | CODO GALVA 90º SEGMENTADO JG DECOR DP-50 CONAIRE D=355/450 | 0.03 | 106.79 | 3.20 |
| 1MCO450005 | u | CODO GALVA 45º SEGMENTADO JG DECOR DP-50 CONAIRE D=355/450 | 0.013 | 62.51 | 0.81 |
| 1MTS950005 | u | TE SIMPLE GALVA 90º SEGMENTADA JG DECOR DP-50 CONAIRE D=355/450 | 0.007 | 122.26 | 0.86 |
| 1MRC50010 | u | REDUCCION CONCENTRICA GALVA SEGMENTADO JG DECOR DP-50 CONAIRE D=355/300 | 0.009 | 70.56 | 0.64 |
| CMEL007 | u | MANGUITO UNION GALVA SEGMENTADO JG VENT CONAIRE d=355 | 0.046 | 16.47 | 0.76 |
| CMEL009 | u | MANGUITO UNION GALVA SEGMENTADO JG VENT CONAIRE d=450 | 0.046 | 20.75 | 0.95 |
| CABD009 | u | ABRAZADERA CIERRE PALANCA UNION GALVA JG DECOR VENT CONAIRE Ø 450 | 1 | 34.62 | 34.62 |
|  |  | Total |  |  | 98.89 |

**CCCDP5035525** ml Cond CONAIRE JG DECOR DP 50 mm circular, D=355/450 mm y 0,5 mm 25 pct fig, simple pared helic
Precio: 103.59
Fabricación y suministro de conducto CONAIRE JG DECOR DP con geometría circular de 355/450 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050005 | ml | TUBO LISO GALVA ST DECOR DP-50x1000 CONAIRE D=355/450 | 1 | 57.05 | 57.05 |
| 1MCO950005 | u | CODO GALVA 90º SEGMENTADO JG DECOR DP-50 CONAIRE D=355/450 | 0.05 | 106.79 | 5.34 |
| 1MCO450005 | u | CODO GALVA 45º SEGMENTADO JG DECOR DP-50 CONAIRE D=355/450 | 0.021 | 62.51 | 1.31 |
| 1MTS950005 | u | TE SIMPLE GALVA 90º SEGMENTADA JG DECOR DP-50 CONAIRE D=355/450 | 0.011 | 122.26 | 1.34 |
| 1MRC50010 | u | REDUCCION CONCENTRICA GALVA SEGMENTADO JG DECOR DP-50 CONAIRE D=355/300 | 0.015 | 70.56 | 1.06 |
| CMEL007 | u | MANGUITO UNION GALVA SEGMENTADO JG VENT CONAIRE d=355 | 0.077 | 16.47 | 1.27 |
| CMEL009 | u | MANGUITO UNION GALVA SEGMENTADO JG VENT CONAIRE d=450 | 0.077 | 20.75 | 1.60 |
| CABD009 | u | ABRAZADERA CIERRE PALANCA UNION GALVA JG DECOR VENT CONAIRE Ø 450 | 1 | 34.62 | 34.62 |
|  |  | Total |  |  | 103.59 |

**CCCDP5035535** ml Cond CONAIRE JG DECOR DP 50 mm circular, D=355/450 mm y 0,5 mm 35 pct fig, simple pared helic
Precio: 108.14
Fabricación y suministro de conducto CONAIRE JG DECOR DP con geometría circular de 355/450 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050005 | ml | TUBO LISO GALVA ST DECOR DP-50x1000 CONAIRE D=355/450 | 1 | 57.05 | 57.05 |
| 1MCO950005 | u | CODO GALVA 90º SEGMENTADO JG DECOR DP-50 CONAIRE D=355/450 | 0.069 | 106.79 | 7.37 |
| 1MCO450005 | u | CODO GALVA 45º SEGMENTADO JG DECOR DP-50 CONAIRE D=355/450 | 0.029 | 62.51 | 1.81 |
| 1MTS950005 | u | TE SIMPLE GALVA 90º SEGMENTADA JG DECOR DP-50 CONAIRE D=355/450 | 0.015 | 122.26 | 1.83 |
| 1MRC50010 | u | REDUCCION CONCENTRICA GALVA SEGMENTADO JG DECOR DP-50 CONAIRE D=355/300 | 0.021 | 70.56 | 1.48 |
| CMEL007 | u | MANGUITO UNION GALVA SEGMENTADO JG VENT CONAIRE d=355 | 0.107 | 16.47 | 1.76 |
| CMEL009 | u | MANGUITO UNION GALVA SEGMENTADO JG VENT CONAIRE d=450 | 0.107 | 20.75 | 2.22 |
| CABD009 | u | ABRAZADERA CIERRE PALANCA UNION GALVA JG DECOR VENT CONAIRE Ø 450 | 1 | 34.62 | 34.62 |
|  |  | Total |  |  | 108.14 |

**CCCDP5035545** ml Cond CONAIRE JG DECOR DP 50 mm circular, D=355/450 mm y 0,5 mm 45 pct fig, simple pared helic
Precio: 113.04
Fabricación y suministro de conducto CONAIRE JG DECOR DP con geometría circular de 355/450 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050005 | ml | TUBO LISO GALVA ST DECOR DP-50x1000 CONAIRE D=355/450 | 1 | 57.05 | 57.05 |
| 1MCO950005 | u | CODO GALVA 90º SEGMENTADO JG DECOR DP-50 CONAIRE D=355/450 | 0.089 | 106.79 | 9.50 |
| 1MCO450005 | u | CODO GALVA 45º SEGMENTADO JG DECOR DP-50 CONAIRE D=355/450 | 0.038 | 62.51 | 2.38 |
| 1MTS950005 | u | TE SIMPLE GALVA 90º SEGMENTADA JG DECOR DP-50 CONAIRE D=355/450 | 0.02 | 122.26 | 2.45 |
| 1MRC50010 | u | REDUCCION CONCENTRICA GALVA SEGMENTADO JG DECOR DP-50 CONAIRE D=355/300 | 0.027 | 70.56 | 1.91 |
| CMEL007 | u | MANGUITO UNION GALVA SEGMENTADO JG VENT CONAIRE d=355 | 0.138 | 16.47 | 2.27 |
| CMEL009 | u | MANGUITO UNION GALVA SEGMENTADO JG VENT CONAIRE d=450 | 0.138 | 20.75 | 2.86 |
| CABD009 | u | ABRAZADERA CIERRE PALANCA UNION GALVA JG DECOR VENT CONAIRE Ø 450 | 1 | 34.62 | 34.62 |
|  |  | Total |  |  | 113.04 |

**CCCDP5035555** ml Cond CONAIRE JG DECOR DP 50 mm circular, D=355/450 mm y 0,5 mm 55 pct fig, simple pared helic
Precio: 117.74
Fabricación y suministro de conducto CONAIRE JG DECOR DP con geometría circular de 355/450 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050005 | ml | TUBO LISO GALVA ST DECOR DP-50x1000 CONAIRE D=355/450 | 1 | 57.05 | 57.05 |
| 1MCO950005 | u | CODO GALVA 90º SEGMENTADO JG DECOR DP-50 CONAIRE D=355/450 | 0.109 | 106.79 | 11.64 |
| 1MCO450005 | u | CODO GALVA 45º SEGMENTADO JG DECOR DP-50 CONAIRE D=355/450 | 0.046 | 62.51 | 2.88 |
| 1MTS950005 | u | TE SIMPLE GALVA 90º SEGMENTADA JG DECOR DP-50 CONAIRE D=355/450 | 0.024 | 122.26 | 2.93 |
| 1MRC50010 | u | REDUCCION CONCENTRICA GALVA SEGMENTADO JG DECOR DP-50 CONAIRE D=355/300 | 0.033 | 70.56 | 2.33 |
| CMEL007 | u | MANGUITO UNION GALVA SEGMENTADO JG VENT CONAIRE d=355 | 0.169 | 16.47 | 2.78 |
| CMEL009 | u | MANGUITO UNION GALVA SEGMENTADO JG VENT CONAIRE d=450 | 0.169 | 20.75 | 3.51 |
| CABD009 | u | ABRAZADERA CIERRE PALANCA UNION GALVA JG DECOR VENT CONAIRE Ø 450 | 1 | 34.62 | 34.62 |
|  |  | Total |  |  | 117.74 |

###### CCCHAL50400 Decor DP 50 D=400/500 mm

**CCCDP5040015** ml Cond CONAIRE JG DECOR DP 50 mm circular, D=400/500 mm y 0,5 mm 15 pct fig, simple pared helic
Precio: 108.94
Fabricación y suministro de conducto CONAIRE JG DECOR DP con geometría circular de 400/500 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050006 | ml | TUBO LISO GALVA ST DECOR DP-50x1000 CONAIRE D=400/500 | 1 | 63.15 | 63.15 |
| 1MCO950006 | u | CODO GALVA 90º SEGMENTADO JG DECOR DP-50 CONAIRE D=400/500 | 0.03 | 133.03 | 3.99 |
| 1MCO450006 | u | CODO GALVA 45º SEGMENTADO JG DECOR DP-50 CONAIRE D=400/500 | 0.013 | 80.33 | 1.04 |
| 1MTS950006 | u | TE SIMPLE GALVA 90º SEGMENTADA JG DECOR DP-50 CONAIRE D=400/50 | 0.007 | 160.72 | 1.13 |
| 1MRC50015 | u | REDUCCION CONCENTRICA GALVA SEGMENTADO JG DECOR DP-50 CONAIRE D=400/355 | 0.009 | 88.49 | 0.80 |
| CMEL008 | u | MANGUITO UNION GALVA SEGMENTADO JG VENT CONAIRE d=400 | 0.046 | 19.2 | 0.88 |
| CMEL010 | u | MANGUITO UNION GALVA SEGMENTADO JG VENT CONAIRE d=500 | 0.046 | 23.22 | 1.07 |
| CABD010 | u | ABRAZADERA CIERRE PALANCA UNION GALVA JG DECOR VENT CONAIRE Ø 500 | 1 | 36.88 | 36.88 |
|  |  | Total |  |  | 108.94 |

**CCCDP5040025** ml Cond CONAIRE JG DECOR DP 50 mm circular, D=400/500 mm y 0,5 mm 25 pct fig, simple pared helic
Precio: 114.74
Fabricación y suministro de conducto CONAIRE JG DECOR DP con geometría circular de 400/500 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050006 | ml | TUBO LISO GALVA ST DECOR DP-50x1000 CONAIRE D=400/500 | 1 | 63.15 | 63.15 |
| 1MCO950006 | u | CODO GALVA 90º SEGMENTADO JG DECOR DP-50 CONAIRE D=400/500 | 0.05 | 133.03 | 6.65 |
| 1MCO450006 | u | CODO GALVA 45º SEGMENTADO JG DECOR DP-50 CONAIRE D=400/500 | 0.021 | 80.33 | 1.69 |
| 1MTS950006 | u | TE SIMPLE GALVA 90º SEGMENTADA JG DECOR DP-50 CONAIRE D=400/50 | 0.011 | 160.72 | 1.77 |
| 1MRC50015 | u | REDUCCION CONCENTRICA GALVA SEGMENTADO JG DECOR DP-50 CONAIRE D=400/355 | 0.015 | 88.49 | 1.33 |
| CMEL008 | u | MANGUITO UNION GALVA SEGMENTADO JG VENT CONAIRE d=400 | 0.077 | 19.2 | 1.48 |
| CMEL010 | u | MANGUITO UNION GALVA SEGMENTADO JG VENT CONAIRE d=500 | 0.077 | 23.22 | 1.79 |
| CABD010 | u | ABRAZADERA CIERRE PALANCA UNION GALVA JG DECOR VENT CONAIRE Ø 500 | 1 | 36.88 | 36.88 |
|  |  | Total |  |  | 114.74 |

**CCCDP5040035** ml Cond CONAIRE JG DECOR DP 50 mm circular, D=400/500 mm y 0,5 mm 35 pct fig, simple pared helic
Precio: 120.34
Fabricación y suministro de conducto CONAIRE JG DECOR DP con geometría circular de 400/500 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050006 | ml | TUBO LISO GALVA ST DECOR DP-50x1000 CONAIRE D=400/500 | 1 | 63.15 | 63.15 |
| 1MCO950006 | u | CODO GALVA 90º SEGMENTADO JG DECOR DP-50 CONAIRE D=400/500 | 0.069 | 133.03 | 9.18 |
| 1MCO450006 | u | CODO GALVA 45º SEGMENTADO JG DECOR DP-50 CONAIRE D=400/500 | 0.029 | 80.33 | 2.33 |
| 1MTS950006 | u | TE SIMPLE GALVA 90º SEGMENTADA JG DECOR DP-50 CONAIRE D=400/50 | 0.015 | 160.72 | 2.41 |
| 1MRC50015 | u | REDUCCION CONCENTRICA GALVA SEGMENTADO JG DECOR DP-50 CONAIRE D=400/355 | 0.021 | 88.49 | 1.86 |
| CMEL008 | u | MANGUITO UNION GALVA SEGMENTADO JG VENT CONAIRE d=400 | 0.107 | 19.2 | 2.05 |
| CMEL010 | u | MANGUITO UNION GALVA SEGMENTADO JG VENT CONAIRE d=500 | 0.107 | 23.22 | 2.48 |
| CABD010 | u | ABRAZADERA CIERRE PALANCA UNION GALVA JG DECOR VENT CONAIRE Ø 500 | 1 | 36.88 | 36.88 |
|  |  | Total |  |  | 120.34 |

**CCCDP5040045** ml Cond CONAIRE JG DECOR DP 50 mm circular, D=400/500 mm y 0,5 mm 45 pct fig, simple pared helic
Precio: 126.37
Fabricación y suministro de conducto CONAIRE JG DECOR DP con geometría circular de 400/500 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050006 | ml | TUBO LISO GALVA ST DECOR DP-50x1000 CONAIRE D=400/500 | 1 | 63.15 | 63.15 |
| 1MCO950006 | u | CODO GALVA 90º SEGMENTADO JG DECOR DP-50 CONAIRE D=400/500 | 0.089 | 133.03 | 11.84 |
| 1MCO450006 | u | CODO GALVA 45º SEGMENTADO JG DECOR DP-50 CONAIRE D=400/500 | 0.038 | 80.33 | 3.05 |
| 1MTS950006 | u | TE SIMPLE GALVA 90º SEGMENTADA JG DECOR DP-50 CONAIRE D=400/50 | 0.02 | 160.72 | 3.21 |
| 1MRC50015 | u | REDUCCION CONCENTRICA GALVA SEGMENTADO JG DECOR DP-50 CONAIRE D=400/355 | 0.027 | 88.49 | 2.39 |
| CMEL008 | u | MANGUITO UNION GALVA SEGMENTADO JG VENT CONAIRE d=400 | 0.138 | 19.2 | 2.65 |
| CMEL010 | u | MANGUITO UNION GALVA SEGMENTADO JG VENT CONAIRE d=500 | 0.138 | 23.22 | 3.20 |
| CABD010 | u | ABRAZADERA CIERRE PALANCA UNION GALVA JG DECOR VENT CONAIRE Ø 500 | 1 | 36.88 | 36.88 |
|  |  | Total |  |  | 126.37 |

**CCCDP5040055** ml Cond CONAIRE JG DECOR DP 50 mm circular, D=400/500 mm y 0,5 mm 55 pct fig, simple pared helic
Precio: 132.17
Fabricación y suministro de conducto CONAIRE JG DECOR DP con geometría circular de 400/500 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050006 | ml | TUBO LISO GALVA ST DECOR DP-50x1000 CONAIRE D=400/500 | 1 | 63.15 | 63.15 |
| 1MCO950006 | u | CODO GALVA 90º SEGMENTADO JG DECOR DP-50 CONAIRE D=400/500 | 0.109 | 133.03 | 14.50 |
| 1MCO450006 | u | CODO GALVA 45º SEGMENTADO JG DECOR DP-50 CONAIRE D=400/500 | 0.046 | 80.33 | 3.70 |
| 1MTS950006 | u | TE SIMPLE GALVA 90º SEGMENTADA JG DECOR DP-50 CONAIRE D=400/50 | 0.024 | 160.72 | 3.86 |
| 1MRC50015 | u | REDUCCION CONCENTRICA GALVA SEGMENTADO JG DECOR DP-50 CONAIRE D=400/355 | 0.033 | 88.49 | 2.92 |
| CMEL008 | u | MANGUITO UNION GALVA SEGMENTADO JG VENT CONAIRE d=400 | 0.169 | 19.2 | 3.24 |
| CMEL010 | u | MANGUITO UNION GALVA SEGMENTADO JG VENT CONAIRE d=500 | 0.169 | 23.22 | 3.92 |
| CABD010 | u | ABRAZADERA CIERRE PALANCA UNION GALVA JG DECOR VENT CONAIRE Ø 500 | 1 | 36.88 | 36.88 |
|  |  | Total |  |  | 132.17 |

###### CCCHAL50450 Decor DP 50 D=450/560 mm

**CCCDP5045015** ml Cond CONAIRE JG DECOR DP 50 mm circular, D=450/560 mm y 0,5 mm 15 pct fig, simple pared helic
Precio: 121.65
Fabricación y suministro de conducto CONAIRE JG DECOR DP con geometría circular de 450/560 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050007 | ml | TUBO LISO GALVA ST DECOR DP-50x1000 CONAIRE D=450/560 | 1 | 69.92 | 69.92 |
| 1MCO950007 | u | CODO GALVA 90º SEGMENTADO JG DECOR DP-50 CONAIRE D=450/560 | 0.03 | 157.21 | 4.72 |
| 1MCO450007 | u | CODO GALVA 45º SEGMENTADO JG DECOR DP-50 CONAIRE D=450/560 | 0.013 | 92.65 | 1.20 |
| 1MTS950007 | u | TE SIMPLE GALVA 90º SEGMENTADA JG DECOR DP-50 CONAIRE D=450/560 | 0.007 | 183.98 | 1.29 |
| 1MRC50021 | u | REDUCCION CONCENTRICA GALVA SEGMENTADO JG DECOR DP-50 CONAIRE D=450/400 | 0.009 | 104.93 | 0.94 |
| CMEL009 | u | MANGUITO UNION GALVA SEGMENTADO JG VENT CONAIRE d=450 | 0.046 | 20.75 | 0.95 |
| CMEL011 | u | MANGUITO UNION GALVA SEGMENTADO JG VENT CONAIRE d=560 | 0.046 | 26.27 | 1.21 |
| CABD011 | u | ABRAZADERA CIERRE PALANCA UNION GALVA JG DECOR VENT CONAIRE Ø 560 | 1 | 41.42 | 41.42 |
|  |  | Total |  |  | 121.65 |

**CCCDP5045025** ml Cond CONAIRE JG DECOR DP 50 mm circular, D=450/560 mm y 0,5 mm 25 pct fig, simple pared helic
Precio: 128.36
Fabricación y suministro de conducto CONAIRE JG DECOR DP con geometría circular de 450/560 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050007 | ml | TUBO LISO GALVA ST DECOR DP-50x1000 CONAIRE D=450/560 | 1 | 69.92 | 69.92 |
| 1MCO950007 | u | CODO GALVA 90º SEGMENTADO JG DECOR DP-50 CONAIRE D=450/560 | 0.05 | 157.21 | 7.86 |
| 1MCO450007 | u | CODO GALVA 45º SEGMENTADO JG DECOR DP-50 CONAIRE D=450/560 | 0.021 | 92.65 | 1.95 |
| 1MTS950007 | u | TE SIMPLE GALVA 90º SEGMENTADA JG DECOR DP-50 CONAIRE D=450/560 | 0.011 | 183.98 | 2.02 |
| 1MRC50021 | u | REDUCCION CONCENTRICA GALVA SEGMENTADO JG DECOR DP-50 CONAIRE D=450/400 | 0.015 | 104.93 | 1.57 |
| CMEL009 | u | MANGUITO UNION GALVA SEGMENTADO JG VENT CONAIRE d=450 | 0.077 | 20.75 | 1.60 |
| CMEL011 | u | MANGUITO UNION GALVA SEGMENTADO JG VENT CONAIRE d=560 | 0.077 | 26.27 | 2.02 |
| CABD011 | u | ABRAZADERA CIERRE PALANCA UNION GALVA JG DECOR VENT CONAIRE Ø 560 | 1 | 41.42 | 41.42 |
|  |  | Total |  |  | 128.36 |

**CCCDP5045035** ml Cond CONAIRE JG DECOR DP 50 mm circular, D=450/560 mm y 0,5 mm 35 pct fig, simple pared helic
Precio: 134.87
Fabricación y suministro de conducto CONAIRE JG DECOR DP con geometría circular de 450/560 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050007 | ml | TUBO LISO GALVA ST DECOR DP-50x1000 CONAIRE D=450/560 | 1 | 69.92 | 69.92 |
| 1MCO950007 | u | CODO GALVA 90º SEGMENTADO JG DECOR DP-50 CONAIRE D=450/560 | 0.069 | 157.21 | 10.85 |
| 1MCO450007 | u | CODO GALVA 45º SEGMENTADO JG DECOR DP-50 CONAIRE D=450/560 | 0.029 | 92.65 | 2.69 |
| 1MTS950007 | u | TE SIMPLE GALVA 90º SEGMENTADA JG DECOR DP-50 CONAIRE D=450/560 | 0.015 | 183.98 | 2.76 |
| 1MRC50021 | u | REDUCCION CONCENTRICA GALVA SEGMENTADO JG DECOR DP-50 CONAIRE D=450/400 | 0.021 | 104.93 | 2.20 |
| CMEL009 | u | MANGUITO UNION GALVA SEGMENTADO JG VENT CONAIRE d=450 | 0.107 | 20.75 | 2.22 |
| CMEL011 | u | MANGUITO UNION GALVA SEGMENTADO JG VENT CONAIRE d=560 | 0.107 | 26.27 | 2.81 |
| CABD011 | u | ABRAZADERA CIERRE PALANCA UNION GALVA JG DECOR VENT CONAIRE Ø 560 | 1 | 41.42 | 41.42 |
|  |  | Total |  |  | 134.87 |

**CCCDP5045045** ml Cond CONAIRE JG DECOR DP 50 mm circular, D=450/560 mm y 0,5 mm 45 pct fig, simple pared helic
Precio: 141.85
Fabricación y suministro de conducto CONAIRE JG DECOR DP con geometría circular de 450/560 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050007 | ml | TUBO LISO GALVA ST DECOR DP-50x1000 CONAIRE D=450/560 | 1 | 69.92 | 69.92 |
| 1MCO950007 | u | CODO GALVA 90º SEGMENTADO JG DECOR DP-50 CONAIRE D=450/560 | 0.089 | 157.21 | 13.99 |
| 1MCO450007 | u | CODO GALVA 45º SEGMENTADO JG DECOR DP-50 CONAIRE D=450/560 | 0.038 | 92.65 | 3.52 |
| 1MTS950007 | u | TE SIMPLE GALVA 90º SEGMENTADA JG DECOR DP-50 CONAIRE D=450/560 | 0.02 | 183.98 | 3.68 |
| 1MRC50021 | u | REDUCCION CONCENTRICA GALVA SEGMENTADO JG DECOR DP-50 CONAIRE D=450/400 | 0.027 | 104.93 | 2.83 |
| CMEL009 | u | MANGUITO UNION GALVA SEGMENTADO JG VENT CONAIRE d=450 | 0.138 | 20.75 | 2.86 |
| CMEL011 | u | MANGUITO UNION GALVA SEGMENTADO JG VENT CONAIRE d=560 | 0.138 | 26.27 | 3.63 |
| CABD011 | u | ABRAZADERA CIERRE PALANCA UNION GALVA JG DECOR VENT CONAIRE Ø 560 | 1 | 41.42 | 41.42 |
|  |  | Total |  |  | 141.85 |

**CCCDP5045055** ml Cond CONAIRE JG DECOR DP 50 mm circular, D=450/560 mm y 0,5 mm 55 pct fig, simple pared helic
Precio: 148.57
Fabricación y suministro de conducto CONAIRE JG DECOR DP con geometría circular de 450/560 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050007 | ml | TUBO LISO GALVA ST DECOR DP-50x1000 CONAIRE D=450/560 | 1 | 69.92 | 69.92 |
| 1MCO950007 | u | CODO GALVA 90º SEGMENTADO JG DECOR DP-50 CONAIRE D=450/560 | 0.109 | 157.21 | 17.14 |
| 1MCO450007 | u | CODO GALVA 45º SEGMENTADO JG DECOR DP-50 CONAIRE D=450/560 | 0.046 | 92.65 | 4.26 |
| 1MTS950007 | u | TE SIMPLE GALVA 90º SEGMENTADA JG DECOR DP-50 CONAIRE D=450/560 | 0.024 | 183.98 | 4.42 |
| 1MRC50021 | u | REDUCCION CONCENTRICA GALVA SEGMENTADO JG DECOR DP-50 CONAIRE D=450/400 | 0.033 | 104.93 | 3.46 |
| CMEL009 | u | MANGUITO UNION GALVA SEGMENTADO JG VENT CONAIRE d=450 | 0.169 | 20.75 | 3.51 |
| CMEL011 | u | MANGUITO UNION GALVA SEGMENTADO JG VENT CONAIRE d=560 | 0.169 | 26.27 | 4.44 |
| CABD011 | u | ABRAZADERA CIERRE PALANCA UNION GALVA JG DECOR VENT CONAIRE Ø 560 | 1 | 41.42 | 41.42 |
|  |  | Total |  |  | 148.57 |

###### CCCHAL50500 Decor DP 50 D=500/600 mm

**CCCDP5050015** ml Cond CONAIRE JG DECOR DP 50 mm circular, D=500/600 mm y 0,5 mm 15 pct fig, simple pared helic
Precio: 135.54
Fabricación y suministro de conducto CONAIRE JG DECOR DP con geometría circular de 500/600 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MMR1050008 | ml | TUBO LISO GALVA ST DECOR DP-50x1000 CONAIRE D=500/600 | 1 | 81 | 81.00 |
| 1MCO950008 | u | CODO GALVA 90º SEGMENTADO JG DECOR DP-50 CONAIRE D=500/600 | 0.03 | 189.12 | 5.67 |
| 1MCO450008 | u | CODO GALVA 45º SEGMENTADO JG DECOR DP-50 CONAIRE D=500/600 | 0.013 | 113.47 | 1.48 |
| 1MTS950008 | u | TE SIMPLE GALVA 90º SEGMENTADA JG DECOR DP-50 CONAIRE D=500/600 | 0.007 | 225.05 | 1.58 |
| 1MRC50027 | u | REDUCCION CONCENTRICA GALVA SEGMENTADO JG DECOR DP-50 CONAIRE D=500/450 | 0.009 | 124.22 | 1.12 |
| CMEL010 | u | MANGUITO UNION GALVA SEGMENTADO JG VENT CONAIRE d=500 | 0.046 | 23.22 | 1.07 |
| CMEL012 | u | MANGUITO UNION GALVA SEGMENTADO JG VENT CONAIRE d=600 | 0.046 | 27.05 | 1.24 |
| CABD012 | u | ABRAZADERA CIERRE PALANCA UNION GALVA JG DECOR VENT CONAIRE Ø 600 | 1 | 42.38 | 42.38 |
|  |  | Total |  |  | 135.54 |

**CCCDP5050025** ml Cond CONAIRE JG DECOR DP 50 mm circular, D=500/600 mm y 0,5 mm 25 pct fig, simple pared helic
Precio: 143.43
Fabricación y suministro de conducto CONAIRE JG DECOR DP con geometría circular de 500/600 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MMR1050008 | ml | TUBO LISO GALVA ST DECOR DP-50x1000 CONAIRE D=500/600 | 1 | 81 | 81.00 |
| 1MCO950008 | u | CODO GALVA 90º SEGMENTADO JG DECOR DP-50 CONAIRE D=500/600 | 0.05 | 189.12 | 9.46 |
| 1MCO450008 | u | CODO GALVA 45º SEGMENTADO JG DECOR DP-50 CONAIRE D=500/600 | 0.021 | 113.47 | 2.38 |
| 1MTS950008 | u | TE SIMPLE GALVA 90º SEGMENTADA JG DECOR DP-50 CONAIRE D=500/600 | 0.011 | 225.05 | 2.48 |
| 1MRC50027 | u | REDUCCION CONCENTRICA GALVA SEGMENTADO JG DECOR DP-50 CONAIRE D=500/450 | 0.015 | 124.22 | 1.86 |
| CMEL010 | u | MANGUITO UNION GALVA SEGMENTADO JG VENT CONAIRE d=500 | 0.077 | 23.22 | 1.79 |
| CMEL012 | u | MANGUITO UNION GALVA SEGMENTADO JG VENT CONAIRE d=600 | 0.077 | 27.05 | 2.08 |
| CABD012 | u | ABRAZADERA CIERRE PALANCA UNION GALVA JG DECOR VENT CONAIRE Ø 600 | 1 | 42.38 | 42.38 |
|  |  | Total |  |  | 143.43 |

**CCCDP5050035** ml Cond CONAIRE JG DECOR DP 50 mm circular, D=500/600 mm y 0,5 mm 35 pct fig, simple pared helic
Precio: 151.08
Fabricación y suministro de conducto CONAIRE JG DECOR DP con geometría circular de 500/600 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MMR1050008 | ml | TUBO LISO GALVA ST DECOR DP-50x1000 CONAIRE D=500/600 | 1 | 81 | 81.00 |
| 1MCO950008 | u | CODO GALVA 90º SEGMENTADO JG DECOR DP-50 CONAIRE D=500/600 | 0.069 | 189.12 | 13.05 |
| 1MCO450008 | u | CODO GALVA 45º SEGMENTADO JG DECOR DP-50 CONAIRE D=500/600 | 0.029 | 113.47 | 3.29 |
| 1MTS950008 | u | TE SIMPLE GALVA 90º SEGMENTADA JG DECOR DP-50 CONAIRE D=500/600 | 0.015 | 225.05 | 3.38 |
| 1MRC50027 | u | REDUCCION CONCENTRICA GALVA SEGMENTADO JG DECOR DP-50 CONAIRE D=500/450 | 0.021 | 124.22 | 2.61 |
| CMEL010 | u | MANGUITO UNION GALVA SEGMENTADO JG VENT CONAIRE d=500 | 0.107 | 23.22 | 2.48 |
| CMEL012 | u | MANGUITO UNION GALVA SEGMENTADO JG VENT CONAIRE d=600 | 0.107 | 27.05 | 2.89 |
| CABD012 | u | ABRAZADERA CIERRE PALANCA UNION GALVA JG DECOR VENT CONAIRE Ø 600 | 1 | 42.38 | 42.38 |
|  |  | Total |  |  | 151.08 |

**CCCDP5050045** ml Cond CONAIRE JG DECOR DP 50 mm circular, D=500/600 mm y 0,5 mm 45 pct fig, simple pared helic
Precio: 159.3
Fabricación y suministro de conducto CONAIRE JG DECOR DP con geometría circular de 500/600 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MMR1050008 | ml | TUBO LISO GALVA ST DECOR DP-50x1000 CONAIRE D=500/600 | 1 | 81 | 81.00 |
| 1MCO950008 | u | CODO GALVA 90º SEGMENTADO JG DECOR DP-50 CONAIRE D=500/600 | 0.089 | 189.12 | 16.83 |
| 1MCO450008 | u | CODO GALVA 45º SEGMENTADO JG DECOR DP-50 CONAIRE D=500/600 | 0.038 | 113.47 | 4.31 |
| 1MTS950008 | u | TE SIMPLE GALVA 90º SEGMENTADA JG DECOR DP-50 CONAIRE D=500/600 | 0.02 | 225.05 | 4.50 |
| 1MRC50027 | u | REDUCCION CONCENTRICA GALVA SEGMENTADO JG DECOR DP-50 CONAIRE D=500/450 | 0.027 | 124.22 | 3.35 |
| CMEL010 | u | MANGUITO UNION GALVA SEGMENTADO JG VENT CONAIRE d=500 | 0.138 | 23.22 | 3.20 |
| CMEL012 | u | MANGUITO UNION GALVA SEGMENTADO JG VENT CONAIRE d=600 | 0.138 | 27.05 | 3.73 |
| CABD012 | u | ABRAZADERA CIERRE PALANCA UNION GALVA JG DECOR VENT CONAIRE Ø 600 | 1 | 42.38 | 42.38 |
|  |  | Total |  |  | 159.3 |

**CCCDP5050055** ml Cond CONAIRE JG DECOR DP 50 mm circular, D=500/600 mm y 0,5 mm 55 pct fig, simple pared helic
Precio: 167.2
Fabricación y suministro de conducto CONAIRE JG DECOR DP con geometría circular de 500/600 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MMR1050008 | ml | TUBO LISO GALVA ST DECOR DP-50x1000 CONAIRE D=500/600 | 1 | 81 | 81.00 |
| 1MCO950008 | u | CODO GALVA 90º SEGMENTADO JG DECOR DP-50 CONAIRE D=500/600 | 0.109 | 189.12 | 20.61 |
| 1MCO450008 | u | CODO GALVA 45º SEGMENTADO JG DECOR DP-50 CONAIRE D=500/600 | 0.046 | 113.47 | 5.22 |
| 1MTS950008 | u | TE SIMPLE GALVA 90º SEGMENTADA JG DECOR DP-50 CONAIRE D=500/600 | 0.024 | 225.05 | 5.40 |
| 1MRC50027 | u | REDUCCION CONCENTRICA GALVA SEGMENTADO JG DECOR DP-50 CONAIRE D=500/450 | 0.033 | 124.22 | 4.10 |
| CMEL010 | u | MANGUITO UNION GALVA SEGMENTADO JG VENT CONAIRE d=500 | 0.169 | 23.22 | 3.92 |
| CMEL012 | u | MANGUITO UNION GALVA SEGMENTADO JG VENT CONAIRE d=600 | 0.169 | 27.05 | 4.57 |
| CABD012 | u | ABRAZADERA CIERRE PALANCA UNION GALVA JG DECOR VENT CONAIRE Ø 600 | 1 | 42.38 | 42.38 |
|  |  | Total |  |  | 167.2 |

###### CCCHAL50600 Decor DP 50 D=600/710 mm

**CCCDP5060015** ml Cond CONAIRE JG DECOR DP 50 mm circular, D=600/710 mm y 0,5 mm 15 pct fig, simple pared helic
Precio: 219.61
Fabricación y suministro de conducto CONAIRE JG DECOR DP con geometría circular de 600/710 mm de diámetro, fabricado en chapa de acero galvanizado acabado estrella lisa imitación acero inoxidable en su cara exterior y tipo helicoidal en su cara interior, de 0,5 mm de espesor según UNE 1506, pared simple, calidad DX51+Z 250/275 ,incorpora entre sus dos caras un aislamiento termico y acustico de lana mineral 50 mm de espesor que reduce las perdidas térmicas y evita la condesación en los conductos metalicos. Incluye parte proporcional estimada del 15% de accesorios circulares con sistema de unión por simple encaje atraves de manguitos con junta de goma encastadas en las bocas de conexión y abrazadera especial de cierre rapido de palanca, que le confiere una alta resistencia mecanica y una estanqueidad al aire CLASE D según UNE -EN 12237:2003. Suministrado en tramos de 0'5 m, 1 m ,1'5 m. Incluye certificado de fabricación y de estanquidad. Opcional suministro lacado en gama de colores RAL.

| Código | Ud | Descripción | Rendimiento | Precio | Importe |
|---|---|---|---|---|---|
| 1MCO450010 | u | CODO GALVA 45º SEGMENTADO JG DECOR DP-50 CONAIRE D=600/710 | 1 | 153.24 | 153.24 |
| 1MCO950010 | u | CODO GALVA 90º SEGMENTADO JG DECOR DP-50 CONAIRE D=600/710 | 0.03 | 249.21 | 7.48 |
| 1MMR1050010 | ml | TUBO LISO GALVA ST DECOR DP-50x1000 CONAIRE D=600/710 | 0.013 | 96.55 | 1.26 |
| 1MRC50041 | u | REDUCCION CONCENTRICA GALVA SEGMENTADO JG DECOR DP-50 CONAIRE D=600/500 | 0.007 | 165.57 | 1.16 |
| 1MTS950010 | u | TE SIMPLE GALVA 90º SEGMENTADA JG DECOR DP-50 CONAIRE D=600/710 | 0.009 | 296.47 | 2.67 |
| CMEL012 | u | MANGUITO UNION GALVA SEGMENTADO JG VENT CONAIRE d=600 | 0.046 | 27.05 | 1.24 |
| CMEL014 | u | MANGUITO UNION GALVA SEGMENTADO JG VENT CONAIRE d=710 | 0.046 | 32.82 | 1.51 |
| CABD014 | u | ABRAZADERA CIERRE PALANCA UNION GALVA JG DECOR VENT CONAIRE Ø 710 | 1 | 51.05 | 51.05 |
|  |  | Total |  |  | 219.61 |

**CCCDP5060025** ml Cond CONAIRE JG DECOR DP 50 mm circular, D=600/710 mm y 0,5 mm 25 pct fig, simple pared helic
Precio: 229.66
Fabricación y suministro de conducto CONAIRE JG DECOR DP con geometría circular de 600/710 mm de diámetro, fabricado en chapa de acero galvanizado acabado estrella lisa imitación acero inoxidable en su cara exterior y tipo helicoidal en su cara interior, de 0,5 mm de espesor según UNE 1506, pared simple, calidad DX51+Z 250/275 ,incorpora entre sus dos caras un aislamiento termico y acustico de lana mineral 50 mm de espesor que reduce las perdidas térmicas y evita la condesación en los conductos metalicos. Incluye parte proporcional estimada del 25% de accesorios circulares con sistema de unión por simple encaje atraves de manguitos con junta de goma encastadas en las bocas de conexión y abrazadera especial de cierre rapido de palanca, que le confiere una alta resistencia mecanica y una estanqueidad al aire CLASE D según UNE -EN 12237:2003. Suministrado en tramos de 0'5 m, 1 m ,1'5 m. Incluye certificado de fabricación y de estanquidad. Opcional suministro lacado en gama de colores RAL.

| Código | Ud | Descripción | Rendimiento | Precio | Importe |
|---|---|---|---|---|---|
| 1MCO450010 | u | CODO GALVA 45º SEGMENTADO JG DECOR DP-50 CONAIRE D=600/710 | 1 | 153.24 | 153.24 |
| 1MCO950010 | u | CODO GALVA 90º SEGMENTADO JG DECOR DP-50 CONAIRE D=600/710 | 0.05 | 249.21 | 12.46 |
| 1MMR1050010 | ml | TUBO LISO GALVA ST DECOR DP-50x1000 CONAIRE D=600/710 | 0.021 | 96.55 | 2.03 |
| 1MRC50041 | u | REDUCCION CONCENTRICA GALVA SEGMENTADO JG DECOR DP-50 CONAIRE D=600/500 | 0.011 | 165.57 | 1.82 |
| 1MTS950010 | u | TE SIMPLE GALVA 90º SEGMENTADA JG DECOR DP-50 CONAIRE D=600/710 | 0.015 | 296.47 | 4.45 |
| CMEL012 | u | MANGUITO UNION GALVA SEGMENTADO JG VENT CONAIRE d=600 | 0.077 | 27.05 | 2.08 |
| CMEL014 | u | MANGUITO UNION GALVA SEGMENTADO JG VENT CONAIRE d=710 | 0.077 | 32.82 | 2.53 |
| CABD014 | u | ABRAZADERA CIERRE PALANCA UNION GALVA JG DECOR VENT CONAIRE Ø 710 | 1 | 51.05 | 51.05 |
|  |  | Total |  |  | 229.66 |

**CCCDP5060035** ml Cond CONAIRE JG DECOR DP 50 mm circular, D=600/710 mm y 0,5 mm 35 pct fig, simple pared helic
Precio: 239.4
Fabricación y suministro de conducto CONAIRE JG DECOR DP con geometría circular de 600/710 mm de diámetro, fabricado en chapa de acero galvanizado acabado estrella lisa imitación acero inoxidable en su cara exterior y tipo helicoidal en su cara interior, de 0,5 mm de espesor según UNE 1506, pared simple, calidad DX51+Z 250/275 ,incorpora entre sus dos caras un aislamiento termico y acustico de lana mineral 50 mm de espesor que reduce las perdidas térmicas y evita la condesación en los conductos metalicos. Incluye parte proporcional estimada del 35% de accesorios circulares con sistema de unión por simple encaje atraves de manguitos con junta de goma encastadas en las bocas de conexión y abrazadera especial de cierre rapido de palanca, que le confiere una alta resistencia mecanica y una estanqueidad al aire CLASE D según UNE -EN 12237:2003. Suministrado en tramos de 0'5 m, 1 m ,1'5 m. Incluye certificado de fabricación y de estanquidad. Opcional suministro lacado en gama de colores RAL.

| Código | Ud | Descripción | Rendimiento | Precio | Importe |
|---|---|---|---|---|---|
| 1MCO450010 | u | CODO GALVA 45º SEGMENTADO JG DECOR DP-50 CONAIRE D=600/710 | 1 | 153.24 | 153.24 |
| 1MCO950010 | u | CODO GALVA 90º SEGMENTADO JG DECOR DP-50 CONAIRE D=600/710 | 0.069 | 249.21 | 17.20 |
| 1MMR1050010 | ml | TUBO LISO GALVA ST DECOR DP-50x1000 CONAIRE D=600/710 | 0.029 | 96.55 | 2.80 |
| 1MRC50041 | u | REDUCCION CONCENTRICA GALVA SEGMENTADO JG DECOR DP-50 CONAIRE D=600/500 | 0.015 | 165.57 | 2.48 |
| 1MTS950010 | u | TE SIMPLE GALVA 90º SEGMENTADA JG DECOR DP-50 CONAIRE D=600/710 | 0.021 | 296.47 | 6.23 |
| CMEL012 | u | MANGUITO UNION GALVA SEGMENTADO JG VENT CONAIRE d=600 | 0.107 | 27.05 | 2.89 |
| CMEL014 | u | MANGUITO UNION GALVA SEGMENTADO JG VENT CONAIRE d=710 | 0.107 | 32.82 | 3.51 |
| CABD014 | u | ABRAZADERA CIERRE PALANCA UNION GALVA JG DECOR VENT CONAIRE Ø 710 | 1 | 51.05 | 51.05 |
|  |  | Total |  |  | 239.4 |

**CCCDP5060045** ml Cond CONAIRE JG DECOR DP 50 mm circular, D=600/710 mm y 0,5 mm 45 pct fig, simple pared helic
Precio: 249.71
Fabricación y suministro de conducto CONAIRE JG DECOR DP con geometría circular de 600/710 mm de diámetro, fabricado en chapa de acero galvanizado acabado estrella lisa imitación acero inoxidable en su cara exterior y tipo helicoidal en su cara interior, de 0,5 mm de espesor según UNE 1506, pared simple, calidad DX51+Z 250/275 ,incorpora entre sus dos caras un aislamiento termico y acustico de lana mineral 50 mm de espesor que reduce las perdidas térmicas y evita la condesación en los conductos metalicos. Incluye parte proporcional estimada del 45% de accesorios circulares con sistema de unión por simple encaje atraves de manguitos con junta de goma encastadas en las bocas de conexión y abrazadera especial de cierre rapido de palanca, que le confiere una alta resistencia mecanica y una estanqueidad al aire CLASE D según UNE -EN 12237:2003. Suministrado en tramos de 0'5 m, 1 m ,1'5 m. Incluye certificado de fabricación y de estanquidad. Opcional suministro lacado en gama de colores RAL.

| Código | Ud | Descripción | Rendimiento | Precio | Importe |
|---|---|---|---|---|---|
| 1MCO450010 | u | CODO GALVA 45º SEGMENTADO JG DECOR DP-50 CONAIRE D=600/710 | 1 | 153.24 | 153.24 |
| 1MCO950010 | u | CODO GALVA 90º SEGMENTADO JG DECOR DP-50 CONAIRE D=600/710 | 0.089 | 249.21 | 22.18 |
| 1MMR1050010 | ml | TUBO LISO GALVA ST DECOR DP-50x1000 CONAIRE D=600/710 | 0.038 | 96.55 | 3.67 |
| 1MRC50041 | u | REDUCCION CONCENTRICA GALVA SEGMENTADO JG DECOR DP-50 CONAIRE D=600/500 | 0.02 | 165.57 | 3.31 |
| 1MTS950010 | u | TE SIMPLE GALVA 90º SEGMENTADA JG DECOR DP-50 CONAIRE D=600/710 | 0.027 | 296.47 | 8.00 |
| CMEL012 | u | MANGUITO UNION GALVA SEGMENTADO JG VENT CONAIRE d=600 | 0.138 | 27.05 | 3.73 |
| CMEL014 | u | MANGUITO UNION GALVA SEGMENTADO JG VENT CONAIRE d=710 | 0.138 | 32.82 | 4.53 |
| CABD014 | u | ABRAZADERA CIERRE PALANCA UNION GALVA JG DECOR VENT CONAIRE Ø 710 | 1 | 51.05 | 51.05 |
|  |  | Total |  |  | 249.71 |

**CCCDP5060055** ml Cond CONAIRE JG DECOR DP 50 mm circular, D=600/710 mm y 0,5 mm 55 pct fig, simple pared helic
Precio: 259.76
Fabricación y suministro de conducto CONAIRE JG DECOR DP con geometría circular de 600/710 mm de diámetro, fabricado en chapa de acero galvanizado acabado estrella lisa imitación acero inoxidable en su cara exterior y tipo helicoidal en su cara interior, de 0,5 mm de espesor según UNE 1506, pared simple, calidad DX51+Z 250/275 ,incorpora entre sus dos caras un aislamiento termico y acustico de lana mineral 50 mm de espesor que reduce las perdidas térmicas y evita la condesación en los conductos metalicos. Incluye parte proporcional estimada del 55% de accesorios circulares con sistema de unión por simple encaje atraves de manguitos con junta de goma encastadas en las bocas de conexión y abrazadera especial de cierre rapido de palanca, que le confiere una alta resistencia mecanica y una estanqueidad al aire CLASE D según UNE -EN 12237:2003. Suministrado en tramos de 0'5 m, 1 m ,1'5 m. Incluye certificado de fabricación y de estanquidad. Opcional suministro lacado en gama de colores RAL.

| Código | Ud | Descripción | Rendimiento | Precio | Importe |
|---|---|---|---|---|---|
| 1MCO450010 | u | CODO GALVA 45º SEGMENTADO JG DECOR DP-50 CONAIRE D=600/710 | 1 | 153.24 | 153.24 |
| 1MCO950010 | u | CODO GALVA 90º SEGMENTADO JG DECOR DP-50 CONAIRE D=600/710 | 0.109 | 249.21 | 27.16 |
| 1MMR1050010 | ml | TUBO LISO GALVA ST DECOR DP-50x1000 CONAIRE D=600/710 | 0.046 | 96.55 | 4.44 |
| 1MRC50041 | u | REDUCCION CONCENTRICA GALVA SEGMENTADO JG DECOR DP-50 CONAIRE D=600/500 | 0.024 | 165.57 | 3.97 |
| 1MTS950010 | u | TE SIMPLE GALVA 90º SEGMENTADA JG DECOR DP-50 CONAIRE D=600/710 | 0.033 | 296.47 | 9.78 |
| CMEL012 | u | MANGUITO UNION GALVA SEGMENTADO JG VENT CONAIRE d=600 | 0.169 | 27.05 | 4.57 |
| CMEL014 | u | MANGUITO UNION GALVA SEGMENTADO JG VENT CONAIRE d=710 | 0.169 | 32.82 | 5.55 |
| CABD014 | u | ABRAZADERA CIERRE PALANCA UNION GALVA JG DECOR VENT CONAIRE Ø 710 | 1 | 51.05 | 51.05 |
|  |  | Total |  |  | 259.76 |

###### 0403010111 JG FIRE PROTECT W

###### JGFIPRT30 JG FIRE PROTECT 30 mm

###### CCCFIP30150 150 MM

**CCCFIP3015015** ml Cond CONAIRE FIRE PROTECT W 30 mm circular, D=150 mm, espesor 0, 8mm 15 pct fig, simple pared helic
Precio: 46.39
Fabricación y suministro de conductos CONAIRE FIRE PROTECT W de geometría circular, tipo pared simple helicoidal de acero galvanizado en caliente calidad DX51D+Z250/275, de 150 mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30001 | ml | TUBO HELICOIDAL GALVA 3000 30 JG FIRE PROTECT W CONAIRE D=150 | 0.333 | 128.43 | 42.77 |
| 30WCO9001 | u | CODO GALVA 90º SEGMENTADO 30 JG FIRE PROTECT W CONAIRE D=150 | 0.018 | 51.78 | 0.93 |
| 30WCO4001 | u | CODO GALVA 45º SEGMENTADO 30 JG FIRE PROTECT W CONAIRE D=150 | 0.043 | 31.96 | 1.37 |
| 30WTS9001 | u | TE SIMPLE GALVA 90º SEGMENTADA 30 JG FIRE PROTECT W CONAIRE D=150 | 0.009 | 66.03 | 0.59 |
| 30WRC001 | u | REDUCCION CONCENTRICA GALVA SEGMENTADA 30 JG FIRE PROTECT W CONAIRE D=200/150 | 0.013 | 48.03 | 0.62 |
| CME003 | u | MANGUITO UNION GALVA SPIRO ST VENT-MU CONAIRE d=150 | 0.066 | 1.68 | 0.11 |
|  |  | Total |  |  | 46.39 |

**CCCFIP3015025** ml Cond CONAIRE FIRE PROTECT W 30 mm circular, D=150 mm, espesor 0, 8mm 25 pct fig, simple pared helic
Precio: 48.9
Fabricación y suministro de conductos CONAIRE FIRE PROTECT W de geometría circular, tipo pared simple helicoidal de acero galvanizado en caliente calidad DX51D+Z250/275, de 150 mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30001 | ml | TUBO HELICOIDAL GALVA 3000 30 JG FIRE PROTECT W CONAIRE D=150 | 0.333 | 128.43 | 42.77 |
| 30WCO9001 | u | CODO GALVA 90º SEGMENTADO 30 JG FIRE PROTECT W CONAIRE D=150 | 0.03 | 51.78 | 1.55 |
| 30WCO4001 | u | CODO GALVA 45º SEGMENTADO 30 JG FIRE PROTECT W CONAIRE D=150 | 0.071 | 31.96 | 2.27 |
| 30WTS9001 | u | TE SIMPLE GALVA 90º SEGMENTADA 30 JG FIRE PROTECT W CONAIRE D=150 | 0.016 | 66.03 | 1.06 |
| 30WRC001 | u | REDUCCION CONCENTRICA GALVA SEGMENTADA 30 JG FIRE PROTECT W CONAIRE D=200/150 | 0.022 | 48.03 | 1.06 |
| CME003 | u | MANGUITO UNION GALVA SPIRO ST VENT-MU CONAIRE d=150 | 0.111 | 1.68 | 0.19 |
|  |  | Total |  |  | 48.9 |

**CCCFIP3015035** ml Cond CONAIRE FIRE PROTECT W 30 mm circular, D=150 mm, espesor 0, 8mm 35 pct fig, simple pared helic
Precio: 51.34
Fabricación y suministro de conductos CONAIRE FIRE PROTECT W de geometría circular, tipo pared simple helicoidal de acero galvanizado en caliente calidad DX51D+Z250/275, de 150 mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30001 | ml | TUBO HELICOIDAL GALVA 3000 30 JG FIRE PROTECT W CONAIRE D=150 | 0.333 | 128.43 | 42.77 |
| 30WCO9001 | u | CODO GALVA 90º SEGMENTADO 30 JG FIRE PROTECT W CONAIRE D=150 | 0.042 | 51.78 | 2.17 |
| 30WCO4001 | u | CODO GALVA 45º SEGMENTADO 30 JG FIRE PROTECT W CONAIRE D=150 | 0.1 | 31.96 | 3.20 |
| 30WTS9001 | u | TE SIMPLE GALVA 90º SEGMENTADA 30 JG FIRE PROTECT W CONAIRE D=150 | 0.022 | 66.03 | 1.45 |
| 30WRC001 | u | REDUCCION CONCENTRICA GALVA SEGMENTADA 30 JG FIRE PROTECT W CONAIRE D=200/150 | 0.031 | 48.03 | 1.49 |
| CME003 | u | MANGUITO UNION GALVA SPIRO ST VENT-MU CONAIRE d=150 | 0.155 | 1.68 | 0.26 |
|  |  | Total |  |  | 51.34 |

**CCCFIP3015045** ml Cond CONAIRE FIRE PROTECT W 30 mm circular, D=150 mm, espesor 0, 8mm 45 pct fig, simple pared helic
Precio: 53.74
Fabricación y suministro de conductos CONAIRE FIRE PROTECT W de geometría circular, tipo pared simple helicoidal de acero galvanizado en caliente calidad DX51D+Z250/275, de 150 mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30001 | ml | TUBO HELICOIDAL GALVA 3000 30 JG FIRE PROTECT W CONAIRE D=150 | 0.333 | 128.43 | 42.77 |
| 30WCO9001 | u | CODO GALVA 90º SEGMENTADO 30 JG FIRE PROTECT W CONAIRE D=150 | 0.054 | 51.78 | 2.80 |
| 30WCO4001 | u | CODO GALVA 45º SEGMENTADO 30 JG FIRE PROTECT W CONAIRE D=150 | 0.129 | 31.96 | 4.12 |
| 30WTS9001 | u | TE SIMPLE GALVA 90º SEGMENTADA 30 JG FIRE PROTECT W CONAIRE D=150 | 0.028 | 66.03 | 1.85 |
| 30WRC001 | u | REDUCCION CONCENTRICA GALVA SEGMENTADA 30 JG FIRE PROTECT W CONAIRE D=200/150 | 0.039 | 48.03 | 1.87 |
| CME003 | u | MANGUITO UNION GALVA SPIRO ST VENT-MU CONAIRE d=150 | 0.199 | 1.68 | 0.33 |
|  |  | Total |  |  | 53.74 |

**CCCFIP3015055** ml Cond CONAIRE FIRE PROTECT W 30 mm circular, D=150 mm, espesor 0, 8mm 55 pct fig, simple pared helic
Precio: 56.24
Fabricación y suministro de conductos CONAIRE FIRE PROTECT W de geometría circular, tipo pared simple helicoidal de acero galvanizado en caliente calidad DX51D+Z250/275, de 150 mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30001 | ml | TUBO HELICOIDAL GALVA 3000 30 JG FIRE PROTECT W CONAIRE D=150 | 0.333 | 128.43 | 42.77 |
| 30WCO9001 | u | CODO GALVA 90º SEGMENTADO 30 JG FIRE PROTECT W CONAIRE D=150 | 0.066 | 51.78 | 3.42 |
| 30WCO4001 | u | CODO GALVA 45º SEGMENTADO 30 JG FIRE PROTECT W CONAIRE D=150 | 0.157 | 31.96 | 5.02 |
| 30WTS9001 | u | TE SIMPLE GALVA 90º SEGMENTADA 30 JG FIRE PROTECT W CONAIRE D=150 | 0.035 | 66.03 | 2.31 |
| 30WRC001 | u | REDUCCION CONCENTRICA GALVA SEGMENTADA 30 JG FIRE PROTECT W CONAIRE D=200/150 | 0.048 | 48.03 | 2.31 |
| CME003 | u | MANGUITO UNION GALVA SPIRO ST VENT-MU CONAIRE d=150 | 0.244 | 1.68 | 0.41 |
|  |  | Total |  |  | 56.24 |

###### CCCFIP30200 200 MM

**CCCFIP3020015** ml Cond CONAIRE FIRE PROTECT W 30 mm circular, D=200 mm, espesor 0, 8mm 15 pct fig, simple pared helic
Precio: 60.67
Fabricación y suministro de conductos CONAIRE FIRE PROTECT W de geometría circular, tipo pared simple helicoidal de acero galvanizado en caliente calidad DX51D+Z250/275, de 200mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30002 | ml | TUBO HELICOIDAL GALVA 3000 30 JG FIRE PROTECT W CONAIRE D=200 | 0.333 | 170.01 | 56.61 |
| 30WCO9002 | u | CODO GALVA 90º SEGMENTADO 30 JG FIRE PROTECT W CONAIRE D=200 | 0.018 | 58.67 | 1.06 |
| 30WCO4002 | u | CODO GALVA 45º SEGMENTADO 30 JG FIRE PROTECT W CONAIRE D=200 | 0.043 | 35.44 | 1.52 |
| 30WTS9002 | u | TE SIMPLE GALVA 90º SEGMENTADA 30 JG FIRE PROTECT W CONAIRE D=200 | 0.009 | 69.34 | 0.62 |
| 30WRC003 | u | REDUCCION CONCENTRICA GALVA SEGMENTADA 30 JG FIRE PROTECT W CONAIRE D=250/200 | 0.013 | 55.24 | 0.72 |
| CME004 | u | MANGUITO UNION GALVA SPIRO ST VENT-MU CONAIRE d=200 | 0.066 | 2.16 | 0.14 |
|  |  | Total |  |  | 60.67 |

**CCCFIP3020025** ml Cond CONAIRE FIRE PROTECT W 30 mm circular, D=200 mm, espesor 0, 8mm 25 pct fig, simple pared helic
Precio: 63.46
Fabricación y suministro de conductos CONAIRE FIRE PROTECT W de geometría circular, tipo pared simple helicoidal de acero galvanizado en caliente calidad DX51D+Z250/275, de 200mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30002 | ml | TUBO HELICOIDAL GALVA 3000 30 JG FIRE PROTECT W CONAIRE D=200 | 0.333 | 170.01 | 56.61 |
| 30WCO9002 | u | CODO GALVA 90º SEGMENTADO 30 JG FIRE PROTECT W CONAIRE D=200 | 0.03 | 58.67 | 1.76 |
| 30WCO4002 | u | CODO GALVA 45º SEGMENTADO 30 JG FIRE PROTECT W CONAIRE D=200 | 0.071 | 35.44 | 2.52 |
| 30WTS9002 | u | TE SIMPLE GALVA 90º SEGMENTADA 30 JG FIRE PROTECT W CONAIRE D=200 | 0.016 | 69.34 | 1.11 |
| 30WRC003 | u | REDUCCION CONCENTRICA GALVA SEGMENTADA 30 JG FIRE PROTECT W CONAIRE D=250/200 | 0.022 | 55.24 | 1.22 |
| CME004 | u | MANGUITO UNION GALVA SPIRO ST VENT-MU CONAIRE d=200 | 0.111 | 2.16 | 0.24 |
|  |  | Total |  |  | 63.46 |

**CCCFIP3020035** ml Cond CONAIRE FIRE PROTECT W 30 mm circular, D=200 mm, espesor 0, 8mm 35 pct fig, simple pared helic
Precio: 66.18
Fabricación y suministro de conductos CONAIRE FIRE PROTECT W de geometría circular, tipo pared simple helicoidal de acero galvanizado en caliente calidad DX51D+Z250/275, de 200mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30002 | ml | TUBO HELICOIDAL GALVA 3000 30 JG FIRE PROTECT W CONAIRE D=200 | 0.333 | 170.01 | 56.61 |
| 30WCO9002 | u | CODO GALVA 90º SEGMENTADO 30 JG FIRE PROTECT W CONAIRE D=200 | 0.042 | 58.67 | 2.46 |
| 30WCO4002 | u | CODO GALVA 45º SEGMENTADO 30 JG FIRE PROTECT W CONAIRE D=200 | 0.1 | 35.44 | 3.54 |
| 30WTS9002 | u | TE SIMPLE GALVA 90º SEGMENTADA 30 JG FIRE PROTECT W CONAIRE D=200 | 0.022 | 69.34 | 1.53 |
| 30WRC003 | u | REDUCCION CONCENTRICA GALVA SEGMENTADA 30 JG FIRE PROTECT W CONAIRE D=250/200 | 0.031 | 55.24 | 1.71 |
| CME004 | u | MANGUITO UNION GALVA SPIRO ST VENT-MU CONAIRE d=200 | 0.155 | 2.16 | 0.33 |
|  |  | Total |  |  | 66.18 |

**CCCFIP3020045** ml Cond CONAIRE FIRE PROTECT W 30 mm circular, D=200 mm, espesor 0, 8mm 45 pct fig, simple pared helic
Precio: 68.87
Fabricación y suministro de conductos CONAIRE FIRE PROTECT W de geometría circular, tipo pared simple helicoidal de acero galvanizado en caliente calidad DX51D+Z250/275, de 200mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30002 | ml | TUBO HELICOIDAL GALVA 3000 30 JG FIRE PROTECT W CONAIRE D=200 | 0.333 | 170.01 | 56.61 |
| 30WCO9002 | u | CODO GALVA 90º SEGMENTADO 30 JG FIRE PROTECT W CONAIRE D=200 | 0.054 | 58.67 | 3.17 |
| 30WCO4002 | u | CODO GALVA 45º SEGMENTADO 30 JG FIRE PROTECT W CONAIRE D=200 | 0.129 | 35.44 | 4.57 |
| 30WTS9002 | u | TE SIMPLE GALVA 90º SEGMENTADA 30 JG FIRE PROTECT W CONAIRE D=200 | 0.028 | 69.34 | 1.94 |
| 30WRC003 | u | REDUCCION CONCENTRICA GALVA SEGMENTADA 30 JG FIRE PROTECT W CONAIRE D=250/200 | 0.039 | 55.24 | 2.15 |
| CME004 | u | MANGUITO UNION GALVA SPIRO ST VENT-MU CONAIRE d=200 | 0.199 | 2.16 | 0.43 |
|  |  | Total |  |  | 68.87 |

**CCCFIP3020055** ml Cond CONAIRE FIRE PROTECT W 30 mm circular, D=200 mm, espesor 0, 8mm 55 pct fig, simple pared helic
Precio: 71.65
Fabricación y suministro de conductos CONAIRE FIRE PROTECT W de geometría circular, tipo pared simple helicoidal de acero galvanizado en caliente calidad DX51D+Z250/275, de 200mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30002 | ml | TUBO HELICOIDAL GALVA 3000 30 JG FIRE PROTECT W CONAIRE D=200 | 0.333 | 170.01 | 56.61 |
| 30WCO9002 | u | CODO GALVA 90º SEGMENTADO 30 JG FIRE PROTECT W CONAIRE D=200 | 0.066 | 58.67 | 3.87 |
| 30WCO4002 | u | CODO GALVA 45º SEGMENTADO 30 JG FIRE PROTECT W CONAIRE D=200 | 0.157 | 35.44 | 5.56 |
| 30WTS9002 | u | TE SIMPLE GALVA 90º SEGMENTADA 30 JG FIRE PROTECT W CONAIRE D=200 | 0.035 | 69.34 | 2.43 |
| 30WRC003 | u | REDUCCION CONCENTRICA GALVA SEGMENTADA 30 JG FIRE PROTECT W CONAIRE D=250/200 | 0.048 | 55.24 | 2.65 |
| CME004 | u | MANGUITO UNION GALVA SPIRO ST VENT-MU CONAIRE d=200 | 0.244 | 2.16 | 0.53 |
|  |  | Total |  |  | 71.65 |

###### CCCFIP30250 250 MM

**CCCFIP3025015** ml Cond CONAIRE FIRE PROTECT W 30 mm circular, D=250 mm, espesor 0, 8mm 15 pct fig, simple pared helic
Precio: 73.89
Fabricación y suministro de conductos CONAIRE FIRE PROTECT W de geometría circular, tipo pared simple helicoidal de acero galvanizado en caliente calidad DX51D+Z250/275, de 250mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30003 | ml | TUBO HELICOIDAL GALVA 3000 30 JG FIRE PROTECT W CONAIRE D=250 | 0.333 | 204.71 | 68.17 |
| 30WCO9003 | u | CODO GALVA 90º SEGMENTADO 30 JG FIRE PROTECT W CONAIRE D=250 | 0.018 | 84.07 | 1.51 |
| 30WCO4003 | u | CODO GALVA 45º SEGMENTADO 30 JG FIRE PROTECT W CONAIRE D=250 | 0.043 | 49.21 | 2.12 |
| 30WTS9003 | u | TE SIMPLE GALVA 90º SEGMENTADA 30 JG FIRE PROTECT W CONAIRE D=250 | 0.009 | 104.86 | 0.94 |
| 30WRC006 | u | REDUCCION CONCENTRICA GALVA SEGMENTADA 30 JG FIRE PROTECT W CONAIRE D=300/250 | 0.013 | 73.69 | 0.96 |
| CME005 | u | MANGUITO UNION GALVA SPIRO ST VENT-MU CONAIRE d=250 | 0.066 | 2.88 | 0.19 |
|  |  | Total |  |  | 73.89 |

**CCCFIP3025025** ml Cond CONAIRE FIRE PROTECT W 30 mm circular, D=250 mm, espesor 0, 8mm 25 pct fig, simple pared helic
Precio: 77.8
Fabricación y suministro de conductos CONAIRE FIRE PROTECT W de geometría circular, tipo pared simple helicoidal de acero galvanizado en caliente calidad DX51D+Z250/275, de 250mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30003 | ml | TUBO HELICOIDAL GALVA 3000 30 JG FIRE PROTECT W CONAIRE D=250 | 0.333 | 204.71 | 68.17 |
| 30WCO9003 | u | CODO GALVA 90º SEGMENTADO 30 JG FIRE PROTECT W CONAIRE D=250 | 0.03 | 84.07 | 2.52 |
| 30WCO4003 | u | CODO GALVA 45º SEGMENTADO 30 JG FIRE PROTECT W CONAIRE D=250 | 0.071 | 49.21 | 3.49 |
| 30WTS9003 | u | TE SIMPLE GALVA 90º SEGMENTADA 30 JG FIRE PROTECT W CONAIRE D=250 | 0.016 | 104.86 | 1.68 |
| 30WRC006 | u | REDUCCION CONCENTRICA GALVA SEGMENTADA 30 JG FIRE PROTECT W CONAIRE D=300/250 | 0.022 | 73.69 | 1.62 |
| CME005 | u | MANGUITO UNION GALVA SPIRO ST VENT-MU CONAIRE d=250 | 0.111 | 2.88 | 0.32 |
|  |  | Total |  |  | 77.8 |

**CCCFIP3025035** ml Cond CONAIRE FIRE PROTECT W 30 mm circular, D=250 mm, espesor 0, 8mm 35 pct fig, simple pared helic
Precio: 81.66
Fabricación y suministro de conductos CONAIRE FIRE PROTECT W de geometría circular, tipo pared simple helicoidal de acero galvanizado en caliente calidad DX51D+Z250/275, de 250mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30003 | ml | TUBO HELICOIDAL GALVA 3000 30 JG FIRE PROTECT W CONAIRE D=250 | 0.333 | 204.71 | 68.17 |
| 30WCO9003 | u | CODO GALVA 90º SEGMENTADO 30 JG FIRE PROTECT W CONAIRE D=250 | 0.042 | 84.07 | 3.53 |
| 30WCO4003 | u | CODO GALVA 45º SEGMENTADO 30 JG FIRE PROTECT W CONAIRE D=250 | 0.1 | 49.21 | 4.92 |
| 30WTS9003 | u | TE SIMPLE GALVA 90º SEGMENTADA 30 JG FIRE PROTECT W CONAIRE D=250 | 0.022 | 104.86 | 2.31 |
| 30WRC006 | u | REDUCCION CONCENTRICA GALVA SEGMENTADA 30 JG FIRE PROTECT W CONAIRE D=300/250 | 0.031 | 73.69 | 2.28 |
| CME005 | u | MANGUITO UNION GALVA SPIRO ST VENT-MU CONAIRE d=250 | 0.155 | 2.88 | 0.45 |
|  |  | Total |  |  | 81.66 |

**CCCFIP3025045** ml Cond CONAIRE FIRE PROTECT W 30 mm circular, D=250 mm, espesor 0, 8mm 45 pct fig, simple pared helic
Precio: 85.44
Fabricación y suministro de conductos CONAIRE FIRE PROTECT W de geometría circular, tipo pared simple helicoidal de acero galvanizado en caliente calidad DX51D+Z250/275, de 250mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30003 | ml | TUBO HELICOIDAL GALVA 3000 30 JG FIRE PROTECT W CONAIRE D=250 | 0.333 | 204.71 | 68.17 |
| 30WCO9003 | u | CODO GALVA 90º SEGMENTADO 30 JG FIRE PROTECT W CONAIRE D=250 | 0.054 | 84.07 | 4.54 |
| 30WCO4003 | u | CODO GALVA 45º SEGMENTADO 30 JG FIRE PROTECT W CONAIRE D=250 | 0.129 | 49.21 | 6.35 |
| 30WTS9003 | u | TE SIMPLE GALVA 90º SEGMENTADA 30 JG FIRE PROTECT W CONAIRE D=250 | 0.028 | 104.86 | 2.94 |
| 30WRC006 | u | REDUCCION CONCENTRICA GALVA SEGMENTADA 30 JG FIRE PROTECT W CONAIRE D=300/250 | 0.039 | 73.69 | 2.87 |
| CME005 | u | MANGUITO UNION GALVA SPIRO ST VENT-MU CONAIRE d=250 | 0.199 | 2.88 | 0.57 |
|  |  | Total |  |  | 85.44 |

**CCCFIP3025055** ml Cond CONAIRE FIRE PROTECT W 30 mm circular, D=250 mm, espesor 0, 8mm 55 pct fig, simple pared helic
Precio: 89.36
Fabricación y suministro de conductos CONAIRE FIRE PROTECT W de geometría circular, tipo pared simple helicoidal de acero galvanizado en caliente calidad DX51D+Z250/275, de 250mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30003 | ml | TUBO HELICOIDAL GALVA 3000 30 JG FIRE PROTECT W CONAIRE D=250 | 0.333 | 204.71 | 68.17 |
| 30WCO9003 | u | CODO GALVA 90º SEGMENTADO 30 JG FIRE PROTECT W CONAIRE D=250 | 0.066 | 84.07 | 5.55 |
| 30WCO4003 | u | CODO GALVA 45º SEGMENTADO 30 JG FIRE PROTECT W CONAIRE D=250 | 0.157 | 49.21 | 7.73 |
| 30WTS9003 | u | TE SIMPLE GALVA 90º SEGMENTADA 30 JG FIRE PROTECT W CONAIRE D=250 | 0.035 | 104.86 | 3.67 |
| 30WRC006 | u | REDUCCION CONCENTRICA GALVA SEGMENTADA 30 JG FIRE PROTECT W CONAIRE D=300/250 | 0.048 | 73.69 | 3.54 |
| CME005 | u | MANGUITO UNION GALVA SPIRO ST VENT-MU CONAIRE d=250 | 0.244 | 2.88 | 0.70 |
|  |  | Total |  |  | 89.36 |

###### CCCFIP30300 300 MM

**CCCFIP3030015** ml Cond CONAIRE FIRE PROTECT W 30 mm circular, D=300 mm, espesor 0, 8mm 15 pct fig, simple pared helic
Precio: 88.06
Fabricación y suministro de conductos CONAIRE FIRE PROTECT W de geometría circular, tipo pared simple helicoidal de acero galvanizado en caliente calidad DX51D+Z250/275, de 300mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30004 | ml | TUBO HELICOIDAL GALVA 3000 30 JG FIRE PROTECT W CONAIRE D=300 | 0.333 | 243.29 | 81.02 |
| 30WCO9004 | u | CODO GALVA 90º SEGMENTADO 30 JG FIRE PROTECT W CONAIRE D=300 | 0.018 | 106.12 | 1.91 |
| 30WCO4004 | u | CODO GALVA 45º SEGMENTADO 30 JG FIRE PROTECT W CONAIRE D=300 | 0.043 | 62.11 | 2.67 |
| 30WTS9004 | u | TE SIMPLE GALVA 90º SEGMENTADA 30 JG FIRE PROTECT W CONAIRE D=300 | 0.009 | 128.06 | 1.15 |
| 30WRC010 | u | REDUCCION CONCENTRICA GALVA SEGMENTADA 30 JG FIRE PROTECT W CONAIRE D=355/300 | 0.013 | 85.53 | 1.11 |
| CME006 | u | MANGUITO UNION GALVA SPIRO ST VENT-MU CONAIRE d=300 | 0.066 | 3.07 | 0.20 |
|  |  | Total |  |  | 88.06 |

**CCCFIP3030025** ml Cond CONAIRE FIRE PROTECT W 30 mm circular, D=300 mm, espesor 0, 8mm 25 pct fig, simple pared helic
Precio: 92.88
Fabricación y suministro de conductos CONAIRE FIRE PROTECT W de geometría circular, tipo pared simple helicoidal de acero galvanizado en caliente calidad DX51D+Z250/275, de 300mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30004 | ml | TUBO HELICOIDAL GALVA 3000 30 JG FIRE PROTECT W CONAIRE D=300 | 0.333 | 243.29 | 81.02 |
| 30WCO9004 | u | CODO GALVA 90º SEGMENTADO 30 JG FIRE PROTECT W CONAIRE D=300 | 0.03 | 106.12 | 3.18 |
| 30WCO4004 | u | CODO GALVA 45º SEGMENTADO 30 JG FIRE PROTECT W CONAIRE D=300 | 0.071 | 62.11 | 4.41 |
| 30WTS9004 | u | TE SIMPLE GALVA 90º SEGMENTADA 30 JG FIRE PROTECT W CONAIRE D=300 | 0.016 | 128.06 | 2.05 |
| 30WRC010 | u | REDUCCION CONCENTRICA GALVA SEGMENTADA 30 JG FIRE PROTECT W CONAIRE D=355/300 | 0.022 | 85.53 | 1.88 |
| CME006 | u | MANGUITO UNION GALVA SPIRO ST VENT-MU CONAIRE d=300 | 0.111 | 3.07 | 0.34 |
|  |  | Total |  |  | 92.88 |

**CCCFIP3030035** ml Cond CONAIRE FIRE PROTECT W 30 mm circular, D=300 mm, espesor 0, 8mm 35 pct fig, simple pared helic
Precio: 97.64
Fabricación y suministro de conductos CONAIRE FIRE PROTECT W de geometría circular, tipo pared simple helicoidal de acero galvanizado en caliente calidad DX51D+Z250/275, de 300mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30004 | ml | TUBO HELICOIDAL GALVA 3000 30 JG FIRE PROTECT W CONAIRE D=300 | 0.333 | 243.29 | 81.02 |
| 30WCO9004 | u | CODO GALVA 90º SEGMENTADO 30 JG FIRE PROTECT W CONAIRE D=300 | 0.042 | 106.12 | 4.46 |
| 30WCO4004 | u | CODO GALVA 45º SEGMENTADO 30 JG FIRE PROTECT W CONAIRE D=300 | 0.1 | 62.11 | 6.21 |
| 30WTS9004 | u | TE SIMPLE GALVA 90º SEGMENTADA 30 JG FIRE PROTECT W CONAIRE D=300 | 0.022 | 128.06 | 2.82 |
| 30WRC010 | u | REDUCCION CONCENTRICA GALVA SEGMENTADA 30 JG FIRE PROTECT W CONAIRE D=355/300 | 0.031 | 85.53 | 2.65 |
| CME006 | u | MANGUITO UNION GALVA SPIRO ST VENT-MU CONAIRE d=300 | 0.155 | 3.07 | 0.48 |
|  |  | Total |  |  | 97.64 |

**CCCFIP3030045** ml Cond CONAIRE FIRE PROTECT W 30 mm circular, D=300 mm, espesor 0, 8mm 45 pct fig, simple pared helic
Precio: 102.3
Fabricación y suministro de conductos CONAIRE FIRE PROTECT W de geometría circular, tipo pared simple helicoidal de acero galvanizado en caliente calidad DX51D+Z250/275, de 300mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30004 | ml | TUBO HELICOIDAL GALVA 3000 30 JG FIRE PROTECT W CONAIRE D=300 | 0.333 | 243.29 | 81.02 |
| 30WCO9004 | u | CODO GALVA 90º SEGMENTADO 30 JG FIRE PROTECT W CONAIRE D=300 | 0.054 | 106.12 | 5.73 |
| 30WCO4004 | u | CODO GALVA 45º SEGMENTADO 30 JG FIRE PROTECT W CONAIRE D=300 | 0.129 | 62.11 | 8.01 |
| 30WTS9004 | u | TE SIMPLE GALVA 90º SEGMENTADA 30 JG FIRE PROTECT W CONAIRE D=300 | 0.028 | 128.06 | 3.59 |
| 30WRC010 | u | REDUCCION CONCENTRICA GALVA SEGMENTADA 30 JG FIRE PROTECT W CONAIRE D=355/300 | 0.039 | 85.53 | 3.34 |
| CME006 | u | MANGUITO UNION GALVA SPIRO ST VENT-MU CONAIRE d=300 | 0.199 | 3.07 | 0.61 |
|  |  | Total |  |  | 102.3 |

**CCCFIP3030055** ml Cond CONAIRE FIRE PROTECT W 30 mm circular, D=300 mm, espesor 0, 8mm 55 pct fig, simple pared helic
Precio: 107.11
Fabricación y suministro de conductos CONAIRE FIRE PROTECT W de geometría circular, tipo pared simple helicoidal de acero galvanizado en caliente calidad DX51D+Z250/275, de 300mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30004 | ml | TUBO HELICOIDAL GALVA 3000 30 JG FIRE PROTECT W CONAIRE D=300 | 0.333 | 243.29 | 81.02 |
| 30WCO9004 | u | CODO GALVA 90º SEGMENTADO 30 JG FIRE PROTECT W CONAIRE D=300 | 0.066 | 106.12 | 7.00 |
| 30WCO4004 | u | CODO GALVA 45º SEGMENTADO 30 JG FIRE PROTECT W CONAIRE D=300 | 0.157 | 62.11 | 9.75 |
| 30WTS9004 | u | TE SIMPLE GALVA 90º SEGMENTADA 30 JG FIRE PROTECT W CONAIRE D=300 | 0.035 | 128.06 | 4.48 |
| 30WRC010 | u | REDUCCION CONCENTRICA GALVA SEGMENTADA 30 JG FIRE PROTECT W CONAIRE D=355/300 | 0.048 | 85.53 | 4.11 |
| CME006 | u | MANGUITO UNION GALVA SPIRO ST VENT-MU CONAIRE d=300 | 0.244 | 3.07 | 0.75 |
|  |  | Total |  |  | 107.11 |

###### CCCFIP30355 355 MM

**CCCFIP3035515** ml Cond CONAIRE FIRE PROTECT W 30 mm circular, D=355 mm, espesor 0, 8mm 15 pct fig, simple pared helic
Precio: 106.26
Fabricación y suministro de conductos CONAIRE FIRE PROTECT W de geometría circular, tipo pared simple helicoidal de acero galvanizado en caliente calidad DX51D+Z250/275, de 355mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30005 | ml | TUBO HELICOIDAL GALVA 3000 30 JG FIRE PROTECT W CONAIRE D=355 | 0.333 | 294.2 | 97.97 |
| 30WCO9005 | u | CODO GALVA 90º SEGMENTADO 30 JG FIRE PROTECT W CONAIRE D=355 | 0.018 | 127.35 | 2.29 |
| 30WCO4005 | u | CODO GALVA 45º SEGMENTADO 30 JG FIRE PROTECT W CONAIRE D=355 | 0.043 | 73.39 | 3.16 |
| 30WTS9005 | u | TE SIMPLE GALVA 90º SEGMENTADA 30 JG FIRE PROTECT W CONAIRE D=355 | 0.009 | 144.28 | 1.30 |
| 30WRC015 | u | REDUCCION CONCENTRICA GALVA SEGMENTADA 30 JG FIRE PROTECT W CONAIRE D=400/355 | 0.013 | 100.3 | 1.30 |
| CME007 | u | MANGUITO UNION GALVA SPIRO ST VENT-MU CONAIRE d=355 | 0.066 | 3.61 | 0.24 |
|  |  | Total |  |  | 106.26 |

**CCCFIP3035525** ml Cond CONAIRE FIRE PROTECT W 30 mm circular, D=355 mm, espesor 0, 8mm 25 pct fig, simple pared helic
Precio: 111.92
Fabricación y suministro de conductos CONAIRE FIRE PROTECT W de geometría circular, tipo pared simple helicoidal de acero galvanizado en caliente calidad DX51D+Z250/275, de 355mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30005 | ml | TUBO HELICOIDAL GALVA 3000 30 JG FIRE PROTECT W CONAIRE D=355 | 0.333 | 294.2 | 97.97 |
| 30WCO9005 | u | CODO GALVA 90º SEGMENTADO 30 JG FIRE PROTECT W CONAIRE D=355 | 0.03 | 127.35 | 3.82 |
| 30WCO4005 | u | CODO GALVA 45º SEGMENTADO 30 JG FIRE PROTECT W CONAIRE D=355 | 0.071 | 73.39 | 5.21 |
| 30WTS9005 | u | TE SIMPLE GALVA 90º SEGMENTADA 30 JG FIRE PROTECT W CONAIRE D=355 | 0.016 | 144.28 | 2.31 |
| 30WRC015 | u | REDUCCION CONCENTRICA GALVA SEGMENTADA 30 JG FIRE PROTECT W CONAIRE D=400/355 | 0.022 | 100.3 | 2.21 |
| CME007 | u | MANGUITO UNION GALVA SPIRO ST VENT-MU CONAIRE d=355 | 0.111 | 3.61 | 0.40 |
|  |  | Total |  |  | 111.92 |

**CCCFIP3035535** ml Cond CONAIRE FIRE PROTECT W 30 mm circular, D=355 mm, espesor 0, 8mm 35 pct fig, simple pared helic
Precio: 117.5
Fabricación y suministro de conductos CONAIRE FIRE PROTECT W de geometría circular, tipo pared simple helicoidal de acero galvanizado en caliente calidad DX51D+Z250/275, de 355mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30005 | ml | TUBO HELICOIDAL GALVA 3000 30 JG FIRE PROTECT W CONAIRE D=355 | 0.333 | 294.2 | 97.97 |
| 30WCO9005 | u | CODO GALVA 90º SEGMENTADO 30 JG FIRE PROTECT W CONAIRE D=355 | 0.042 | 127.35 | 5.35 |
| 30WCO4005 | u | CODO GALVA 45º SEGMENTADO 30 JG FIRE PROTECT W CONAIRE D=355 | 0.1 | 73.39 | 7.34 |
| 30WTS9005 | u | TE SIMPLE GALVA 90º SEGMENTADA 30 JG FIRE PROTECT W CONAIRE D=355 | 0.022 | 144.28 | 3.17 |
| 30WRC015 | u | REDUCCION CONCENTRICA GALVA SEGMENTADA 30 JG FIRE PROTECT W CONAIRE D=400/355 | 0.031 | 100.3 | 3.11 |
| CME007 | u | MANGUITO UNION GALVA SPIRO ST VENT-MU CONAIRE d=355 | 0.155 | 3.61 | 0.56 |
|  |  | Total |  |  | 117.5 |

**CCCFIP3035545** ml Cond CONAIRE FIRE PROTECT W 30 mm circular, D=355 mm, espesor 0, 8mm 45 pct fig, simple pared helic
Precio: 122.99
Fabricación y suministro de conductos CONAIRE FIRE PROTECT W de geometría circular, tipo pared simple helicoidal de acero galvanizado en caliente calidad DX51D+Z250/275, de 355mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30005 | ml | TUBO HELICOIDAL GALVA 3000 30 JG FIRE PROTECT W CONAIRE D=355 | 0.333 | 294.2 | 97.97 |
| 30WCO9005 | u | CODO GALVA 90º SEGMENTADO 30 JG FIRE PROTECT W CONAIRE D=355 | 0.054 | 127.35 | 6.88 |
| 30WCO4005 | u | CODO GALVA 45º SEGMENTADO 30 JG FIRE PROTECT W CONAIRE D=355 | 0.129 | 73.39 | 9.47 |
| 30WTS9005 | u | TE SIMPLE GALVA 90º SEGMENTADA 30 JG FIRE PROTECT W CONAIRE D=355 | 0.028 | 144.28 | 4.04 |
| 30WRC015 | u | REDUCCION CONCENTRICA GALVA SEGMENTADA 30 JG FIRE PROTECT W CONAIRE D=400/355 | 0.039 | 100.3 | 3.91 |
| CME007 | u | MANGUITO UNION GALVA SPIRO ST VENT-MU CONAIRE d=355 | 0.199 | 3.61 | 0.72 |
|  |  | Total |  |  | 122.99 |

**CCCFIP3035555** ml Cond CONAIRE FIRE PROTECT W 30 mm circular, D=355 mm, espesor 0, 8mm 55 pct fig, simple pared helic
Precio: 128.64
Fabricación y suministro de conductos CONAIRE FIRE PROTECT W de geometría circular, tipo pared simple helicoidal de acero galvanizado en caliente calidad DX51D+Z250/275, de 355mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30005 | ml | TUBO HELICOIDAL GALVA 3000 30 JG FIRE PROTECT W CONAIRE D=355 | 0.333 | 294.2 | 97.97 |
| 30WCO9005 | u | CODO GALVA 90º SEGMENTADO 30 JG FIRE PROTECT W CONAIRE D=355 | 0.066 | 127.35 | 8.41 |
| 30WCO4005 | u | CODO GALVA 45º SEGMENTADO 30 JG FIRE PROTECT W CONAIRE D=355 | 0.157 | 73.39 | 11.52 |
| 30WTS9005 | u | TE SIMPLE GALVA 90º SEGMENTADA 30 JG FIRE PROTECT W CONAIRE D=355 | 0.035 | 144.28 | 5.05 |
| 30WRC015 | u | REDUCCION CONCENTRICA GALVA SEGMENTADA 30 JG FIRE PROTECT W CONAIRE D=400/355 | 0.048 | 100.3 | 4.81 |
| CME007 | u | MANGUITO UNION GALVA SPIRO ST VENT-MU CONAIRE d=355 | 0.244 | 3.61 | 0.88 |
|  |  | Total |  |  | 128.64 |

###### CCCFIP30400 400 MM

**CCCFIP3040015** ml Cond CONAIRE FIRE PROTECT W 30 mm circular, D=400 mm, espesor 0, 8mm 15 pct fig, simple pared helic
Precio: 121.24
Fabricación y suministro de conductos CONAIRE FIRE PROTECT W de geometría circular, tipo pared simple helicoidal de acero galvanizado en caliente calidad DX51D+Z250/275, de 400mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30006 | ml | TUBO HELICOIDAL GALVA 3000 30 JG FIRE PROTECT W CONAIRE D=400 | 0.333 | 332.87 | 110.85 |
| 30WCO9006 | u | CODO GALVA 90º SEGMENTADO 30 JG FIRE PROTECT W CONAIRE D=400 | 0.018 | 160.19 | 2.88 |
| 30WCO4006 | u | CODO GALVA 45º SEGMENTADO 30 JG FIRE PROTECT W CONAIRE D=400 | 0.043 | 91.14 | 3.92 |
| 30WTS9006 | u | TE SIMPLE GALVA 90º SEGMENTADA 30 JG FIRE PROTECT W CONAIRE D=400 | 0.009 | 185.31 | 1.67 |
| 30WRC021 | u | REDUCCION CONCENTRICA GALVA SEGMENTADA 30 JG FIRE PROTECT W CONAIRE D=450/400 | 0.013 | 126.64 | 1.65 |
| CME008 | u | MANGUITO UNION GALVA SPIRO ST VENT-MU CONAIRE d=400 | 0.066 | 4.1 | 0.27 |
|  |  | Total |  |  | 121.24 |

**CCCFIP3040025** ml Cond CONAIRE FIRE PROTECT W 30 mm circular, D=400 mm, espesor 0, 8mm 25 pct fig, simple pared helic
Precio: 128.34
Fabricación y suministro de conductos CONAIRE FIRE PROTECT W de geometría circular, tipo pared simple helicoidal de acero galvanizado en caliente calidad DX51D+Z250/275, de 400mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30006 | ml | TUBO HELICOIDAL GALVA 3000 30 JG FIRE PROTECT W CONAIRE D=400 | 0.333 | 332.87 | 110.85 |
| 30WCO9006 | u | CODO GALVA 90º SEGMENTADO 30 JG FIRE PROTECT W CONAIRE D=400 | 0.03 | 160.19 | 4.81 |
| 30WCO4006 | u | CODO GALVA 45º SEGMENTADO 30 JG FIRE PROTECT W CONAIRE D=400 | 0.071 | 91.14 | 6.47 |
| 30WTS9006 | u | TE SIMPLE GALVA 90º SEGMENTADA 30 JG FIRE PROTECT W CONAIRE D=400 | 0.016 | 185.31 | 2.96 |
| 30WRC021 | u | REDUCCION CONCENTRICA GALVA SEGMENTADA 30 JG FIRE PROTECT W CONAIRE D=450/400 | 0.022 | 126.64 | 2.79 |
| CME008 | u | MANGUITO UNION GALVA SPIRO ST VENT-MU CONAIRE d=400 | 0.111 | 4.1 | 0.46 |
|  |  | Total |  |  | 128.34 |

**CCCFIP3040035** ml Cond CONAIRE FIRE PROTECT W 30 mm circular, D=400 mm, espesor 0, 8mm 35 pct fig, simple pared helic
Precio: 135.34
Fabricación y suministro de conductos CONAIRE FIRE PROTECT W de geometría circular, tipo pared simple helicoidal de acero galvanizado en caliente calidad DX51D+Z250/275, de 400mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30006 | ml | TUBO HELICOIDAL GALVA 3000 30 JG FIRE PROTECT W CONAIRE D=400 | 0.333 | 332.87 | 110.85 |
| 30WCO9006 | u | CODO GALVA 90º SEGMENTADO 30 JG FIRE PROTECT W CONAIRE D=400 | 0.042 | 160.19 | 6.73 |
| 30WCO4006 | u | CODO GALVA 45º SEGMENTADO 30 JG FIRE PROTECT W CONAIRE D=400 | 0.1 | 91.14 | 9.11 |
| 30WTS9006 | u | TE SIMPLE GALVA 90º SEGMENTADA 30 JG FIRE PROTECT W CONAIRE D=400 | 0.022 | 185.31 | 4.08 |
| 30WRC021 | u | REDUCCION CONCENTRICA GALVA SEGMENTADA 30 JG FIRE PROTECT W CONAIRE D=450/400 | 0.031 | 126.64 | 3.93 |
| CME008 | u | MANGUITO UNION GALVA SPIRO ST VENT-MU CONAIRE d=400 | 0.155 | 4.1 | 0.64 |
|  |  | Total |  |  | 135.34 |

**CCCFIP3040045** ml Cond CONAIRE FIRE PROTECT W 30 mm circular, D=400 mm, espesor 0, 8mm 45 pct fig, simple pared helic
Precio: 142.21
Fabricación y suministro de conductos CONAIRE FIRE PROTECT W de geometría circular, tipo pared simple helicoidal de acero galvanizado en caliente calidad DX51D+Z250/275, de 400mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30006 | ml | TUBO HELICOIDAL GALVA 3000 30 JG FIRE PROTECT W CONAIRE D=400 | 0.333 | 332.87 | 110.85 |
| 30WCO9006 | u | CODO GALVA 90º SEGMENTADO 30 JG FIRE PROTECT W CONAIRE D=400 | 0.054 | 160.19 | 8.65 |
| 30WCO4006 | u | CODO GALVA 45º SEGMENTADO 30 JG FIRE PROTECT W CONAIRE D=400 | 0.129 | 91.14 | 11.76 |
| 30WTS9006 | u | TE SIMPLE GALVA 90º SEGMENTADA 30 JG FIRE PROTECT W CONAIRE D=400 | 0.028 | 185.31 | 5.19 |
| 30WRC021 | u | REDUCCION CONCENTRICA GALVA SEGMENTADA 30 JG FIRE PROTECT W CONAIRE D=450/400 | 0.039 | 126.64 | 4.94 |
| CME008 | u | MANGUITO UNION GALVA SPIRO ST VENT-MU CONAIRE d=400 | 0.199 | 4.1 | 0.82 |
|  |  | Total |  |  | 142.21 |

**CCCFIP3040055** ml Cond CONAIRE FIRE PROTECT W 30 mm circular, D=400 mm, espesor 0, 8mm 55 pct fig, simple pared helic
Precio: 149.3
Fabricación y suministro de conductos CONAIRE FIRE PROTECT W de geometría circular, tipo pared simple helicoidal de acero galvanizado en caliente calidad DX51D+Z250/275, de 400mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30006 | ml | TUBO HELICOIDAL GALVA 3000 30 JG FIRE PROTECT W CONAIRE D=400 | 0.333 | 332.87 | 110.85 |
| 30WCO9006 | u | CODO GALVA 90º SEGMENTADO 30 JG FIRE PROTECT W CONAIRE D=400 | 0.066 | 160.19 | 10.57 |
| 30WCO4006 | u | CODO GALVA 45º SEGMENTADO 30 JG FIRE PROTECT W CONAIRE D=400 | 0.157 | 91.14 | 14.31 |
| 30WTS9006 | u | TE SIMPLE GALVA 90º SEGMENTADA 30 JG FIRE PROTECT W CONAIRE D=400 | 0.035 | 185.31 | 6.49 |
| 30WRC021 | u | REDUCCION CONCENTRICA GALVA SEGMENTADA 30 JG FIRE PROTECT W CONAIRE D=450/400 | 0.048 | 126.64 | 6.08 |
| CME008 | u | MANGUITO UNION GALVA SPIRO ST VENT-MU CONAIRE d=400 | 0.244 | 4.1 | 1.00 |
|  |  | Total |  |  | 149.3 |

###### CCCFIP30450 450 MM

**CCCFIP3045015** ml Cond CONAIRE FIRE PROTECT W 30 mm circular, D=450 mm, espesor 0, 8mm 15 pct fig, simple pared helic
Precio: 137.22
Fabricación y suministro de conductos CONAIRE FIRE PROTECT W de geometría circular, tipo pared simple helicoidal de acero galvanizado en caliente calidad DX51D+Z250/275, de 450mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30007 | ml | TUBO HELICOIDAL GALVA 3000 30 JG FIRE PROTECT W CONAIRE D=450 | 0.333 | 374.96 | 124.86 |
| 30WCO9007 | u | CODO GALVA 90º SEGMENTADO 30 JG FIRE PROTECT W CONAIRE D=450 | 0.018 | 192.79 | 3.47 |
| 30WCO4007 | u | CODO GALVA 45º SEGMENTADO 30 JG FIRE PROTECT W CONAIRE D=450 | 0.043 | 109.79 | 4.72 |
| 30WTS9007 | u | TE SIMPLE GALVA 90º SEGMENTADA 30 JG FIRE PROTECT W CONAIRE D=450 | 0.009 | 224.23 | 2.02 |
| 30WRC027 | u | REDUCCION CONCENTRICA GALVA SEGMENTADA 30 JG FIRE PROTECT W CONAIRE D=500/450 | 0.013 | 141.87 | 1.84 |
| CME009 | u | MANGUITO UNION GALVA SPIRO ST VENT-MU CONAIRE d=450 | 0.066 | 4.66 | 0.31 |
|  |  | Total |  |  | 137.22 |

**CCCFIP3045025** ml Cond CONAIRE FIRE PROTECT W 30 mm circular, D=450 mm, espesor 0, 8mm 25 pct fig, simple pared helic
Precio: 145.67
Fabricación y suministro de conductos CONAIRE FIRE PROTECT W de geometría circular, tipo pared simple helicoidal de acero galvanizado en caliente calidad DX51D+Z250/275, de 450mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30007 | ml | TUBO HELICOIDAL GALVA 3000 30 JG FIRE PROTECT W CONAIRE D=450 | 0.333 | 374.96 | 124.86 |
| 30WCO9007 | u | CODO GALVA 90º SEGMENTADO 30 JG FIRE PROTECT W CONAIRE D=450 | 0.03 | 192.79 | 5.78 |
| 30WCO4007 | u | CODO GALVA 45º SEGMENTADO 30 JG FIRE PROTECT W CONAIRE D=450 | 0.071 | 109.79 | 7.80 |
| 30WTS9007 | u | TE SIMPLE GALVA 90º SEGMENTADA 30 JG FIRE PROTECT W CONAIRE D=450 | 0.016 | 224.23 | 3.59 |
| 30WRC027 | u | REDUCCION CONCENTRICA GALVA SEGMENTADA 30 JG FIRE PROTECT W CONAIRE D=500/450 | 0.022 | 141.87 | 3.12 |
| CME009 | u | MANGUITO UNION GALVA SPIRO ST VENT-MU CONAIRE d=450 | 0.111 | 4.66 | 0.52 |
|  |  | Total |  |  | 145.67 |

**CCCFIP3045035** ml Cond CONAIRE FIRE PROTECT W 30 mm circular, D=450 mm, espesor 0, 8mm 35 pct fig, simple pared helic
Precio: 153.99
Fabricación y suministro de conductos CONAIRE FIRE PROTECT W de geometría circular, tipo pared simple helicoidal de acero galvanizado en caliente calidad DX51D+Z250/275, de 450mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30007 | ml | TUBO HELICOIDAL GALVA 3000 30 JG FIRE PROTECT W CONAIRE D=450 | 0.333 | 374.96 | 124.86 |
| 30WCO9007 | u | CODO GALVA 90º SEGMENTADO 30 JG FIRE PROTECT W CONAIRE D=450 | 0.042 | 192.79 | 8.10 |
| 30WCO4007 | u | CODO GALVA 45º SEGMENTADO 30 JG FIRE PROTECT W CONAIRE D=450 | 0.1 | 109.79 | 10.98 |
| 30WTS9007 | u | TE SIMPLE GALVA 90º SEGMENTADA 30 JG FIRE PROTECT W CONAIRE D=450 | 0.022 | 224.23 | 4.93 |
| 30WRC027 | u | REDUCCION CONCENTRICA GALVA SEGMENTADA 30 JG FIRE PROTECT W CONAIRE D=500/450 | 0.031 | 141.87 | 4.40 |
| CME009 | u | MANGUITO UNION GALVA SPIRO ST VENT-MU CONAIRE d=450 | 0.155 | 4.66 | 0.72 |
|  |  | Total |  |  | 153.99 |

**CCCFIP3045045** ml Cond CONAIRE FIRE PROTECT W 30 mm circular, D=450 mm, espesor 0, 8mm 45 pct fig, simple pared helic
Precio: 162.17
Fabricación y suministro de conductos CONAIRE FIRE PROTECT W de geometría circular, tipo pared simple helicoidal de acero galvanizado en caliente calidad DX51D+Z250/275, de 450mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30007 | ml | TUBO HELICOIDAL GALVA 3000 30 JG FIRE PROTECT W CONAIRE D=450 | 0.333 | 374.96 | 124.86 |
| 30WCO9007 | u | CODO GALVA 90º SEGMENTADO 30 JG FIRE PROTECT W CONAIRE D=450 | 0.054 | 192.79 | 10.41 |
| 30WCO4007 | u | CODO GALVA 45º SEGMENTADO 30 JG FIRE PROTECT W CONAIRE D=450 | 0.129 | 109.79 | 14.16 |
| 30WTS9007 | u | TE SIMPLE GALVA 90º SEGMENTADA 30 JG FIRE PROTECT W CONAIRE D=450 | 0.028 | 224.23 | 6.28 |
| 30WRC027 | u | REDUCCION CONCENTRICA GALVA SEGMENTADA 30 JG FIRE PROTECT W CONAIRE D=500/450 | 0.039 | 141.87 | 5.53 |
| CME009 | u | MANGUITO UNION GALVA SPIRO ST VENT-MU CONAIRE d=450 | 0.199 | 4.66 | 0.93 |
|  |  | Total |  |  | 162.17 |

**CCCFIP3045055** ml Cond CONAIRE FIRE PROTECT W 30 mm circular, D=450 mm, espesor 0, 8mm 55 pct fig, simple pared helic
Precio: 170.62
Fabricación y suministro de conductos CONAIRE FIRE PROTECT W de geometría circular, tipo pared simple helicoidal de acero galvanizado en caliente calidad DX51D+Z250/275, de 450mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30007 | ml | TUBO HELICOIDAL GALVA 3000 30 JG FIRE PROTECT W CONAIRE D=450 | 0.333 | 374.96 | 124.86 |
| 30WCO9007 | u | CODO GALVA 90º SEGMENTADO 30 JG FIRE PROTECT W CONAIRE D=450 | 0.066 | 192.79 | 12.72 |
| 30WCO4007 | u | CODO GALVA 45º SEGMENTADO 30 JG FIRE PROTECT W CONAIRE D=450 | 0.157 | 109.79 | 17.24 |
| 30WTS9007 | u | TE SIMPLE GALVA 90º SEGMENTADA 30 JG FIRE PROTECT W CONAIRE D=450 | 0.035 | 224.23 | 7.85 |
| 30WRC027 | u | REDUCCION CONCENTRICA GALVA SEGMENTADA 30 JG FIRE PROTECT W CONAIRE D=500/450 | 0.048 | 141.87 | 6.81 |
| CME009 | u | MANGUITO UNION GALVA SPIRO ST VENT-MU CONAIRE d=450 | 0.244 | 4.66 | 1.14 |
|  |  | Total |  |  | 170.62 |

###### CCCFIP30500 500 MM

**CCCFIP3050015** ml Cond CONAIRE FIRE PROTECT W 30 mm circular, D=500 mm, espesor 0, 8mm 15 pct fig, simple pared helic
Precio: 156.81
Fabricación y suministro de conductos CONAIRE FIRE PROTECT W de geometría circular, tipo pared simple helicoidal de acero galvanizado en caliente calidad DX51D+Z250/275, de 500mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30008 | ml | TUBO HELICOIDAL GALVA 3000 30 JG FIRE PROTECT W CONAIRE D=500 | 0.333 | 429 | 142.86 |
| 30WCO9008 | u | CODO GALVA 90º SEGMENTADO 30 JG FIRE PROTECT W CONAIRE D=500 | 0.018 | 222.45 | 4.00 |
| 30WCO4008 | u | CODO GALVA 45º SEGMENTADO 30 JG FIRE PROTECT W CONAIRE D=500 | 0.043 | 130.03 | 5.59 |
| 30WTS9008 | u | TE SIMPLE GALVA 90º SEGMENTADA 30 JG FIRE PROTECT W CONAIRE D=500 | 0.009 | 253.93 | 2.29 |
| 30WRC034 | u | REDUCCION CONCENTRICA GALVA SEGMENTADA 30 JG FIRE PROTECT W CONAIRE D=560/500 | 0.013 | 132.01 | 1.72 |
| CME010 | u | MANGUITO UNION GALVA SPIRO ST VENT-MU CONAIRE d=500 | 0.066 | 5.32 | 0.35 |
|  |  | Total |  |  | 156.81 |

**CCCFIP3050025** ml Cond CONAIRE FIRE PROTECT W 30 mm circular, D=500 mm, espesor 0, 8mm 25 pct fig, simple pared helic
Precio: 166.31
Fabricación y suministro de conductos CONAIRE FIRE PROTECT W de geometría circular, tipo pared simple helicoidal de acero galvanizado en caliente calidad DX51D+Z250/275, de 500mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30008 | ml | TUBO HELICOIDAL GALVA 3000 30 JG FIRE PROTECT W CONAIRE D=500 | 0.333 | 429 | 142.86 |
| 30WCO9008 | u | CODO GALVA 90º SEGMENTADO 30 JG FIRE PROTECT W CONAIRE D=500 | 0.03 | 222.45 | 6.67 |
| 30WCO4008 | u | CODO GALVA 45º SEGMENTADO 30 JG FIRE PROTECT W CONAIRE D=500 | 0.071 | 130.03 | 9.23 |
| 30WTS9008 | u | TE SIMPLE GALVA 90º SEGMENTADA 30 JG FIRE PROTECT W CONAIRE D=500 | 0.016 | 253.93 | 4.06 |
| 30WRC034 | u | REDUCCION CONCENTRICA GALVA SEGMENTADA 30 JG FIRE PROTECT W CONAIRE D=560/500 | 0.022 | 132.01 | 2.90 |
| CME010 | u | MANGUITO UNION GALVA SPIRO ST VENT-MU CONAIRE d=500 | 0.111 | 5.32 | 0.59 |
|  |  | Total |  |  | 166.31 |

**CCCFIP3050035** ml Cond CONAIRE FIRE PROTECT W 30 mm circular, D=500 mm, espesor 0, 8mm 35 pct fig, simple pared helic
Precio: 175.7
Fabricación y suministro de conductos CONAIRE FIRE PROTECT W de geometría circular, tipo pared simple helicoidal de acero galvanizado en caliente calidad DX51D+Z250/275, de 500mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30008 | ml | TUBO HELICOIDAL GALVA 3000 30 JG FIRE PROTECT W CONAIRE D=500 | 0.333 | 429 | 142.86 |
| 30WCO9008 | u | CODO GALVA 90º SEGMENTADO 30 JG FIRE PROTECT W CONAIRE D=500 | 0.042 | 222.45 | 9.34 |
| 30WCO4008 | u | CODO GALVA 45º SEGMENTADO 30 JG FIRE PROTECT W CONAIRE D=500 | 0.1 | 130.03 | 13.00 |
| 30WTS9008 | u | TE SIMPLE GALVA 90º SEGMENTADA 30 JG FIRE PROTECT W CONAIRE D=500 | 0.022 | 253.93 | 5.59 |
| 30WRC034 | u | REDUCCION CONCENTRICA GALVA SEGMENTADA 30 JG FIRE PROTECT W CONAIRE D=560/500 | 0.031 | 132.01 | 4.09 |
| CME010 | u | MANGUITO UNION GALVA SPIRO ST VENT-MU CONAIRE d=500 | 0.155 | 5.32 | 0.82 |
|  |  | Total |  |  | 175.7 |

**CCCFIP3050045** ml Cond CONAIRE FIRE PROTECT W 30 mm circular, D=500 mm, espesor 0, 8mm 45 pct fig, simple pared helic
Precio: 184.96
Fabricación y suministro de conductos CONAIRE FIRE PROTECT W de geometría circular, tipo pared simple helicoidal de acero galvanizado en caliente calidad DX51D+Z250/275, de 500mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30008 | ml | TUBO HELICOIDAL GALVA 3000 30 JG FIRE PROTECT W CONAIRE D=500 | 0.333 | 429 | 142.86 |
| 30WCO9008 | u | CODO GALVA 90º SEGMENTADO 30 JG FIRE PROTECT W CONAIRE D=500 | 0.054 | 222.45 | 12.01 |
| 30WCO4008 | u | CODO GALVA 45º SEGMENTADO 30 JG FIRE PROTECT W CONAIRE D=500 | 0.129 | 130.03 | 16.77 |
| 30WTS9008 | u | TE SIMPLE GALVA 90º SEGMENTADA 30 JG FIRE PROTECT W CONAIRE D=500 | 0.028 | 253.93 | 7.11 |
| 30WRC034 | u | REDUCCION CONCENTRICA GALVA SEGMENTADA 30 JG FIRE PROTECT W CONAIRE D=560/500 | 0.039 | 132.01 | 5.15 |
| CME010 | u | MANGUITO UNION GALVA SPIRO ST VENT-MU CONAIRE d=500 | 0.199 | 5.32 | 1.06 |
|  |  | Total |  |  | 184.96 |

**CCCFIP3050055** ml Cond CONAIRE FIRE PROTECT W 30 mm circular, D=500 mm, espesor 0, 8mm 55 pct fig, simple pared helic
Precio: 194.48
Fabricación y suministro de conductos CONAIRE FIRE PROTECT W de geometría circular, tipo pared simple helicoidal de acero galvanizado en caliente calidad DX51D+Z250/275, de 500mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30008 | ml | TUBO HELICOIDAL GALVA 3000 30 JG FIRE PROTECT W CONAIRE D=500 | 0.333 | 429 | 142.86 |
| 30WCO9008 | u | CODO GALVA 90º SEGMENTADO 30 JG FIRE PROTECT W CONAIRE D=500 | 0.066 | 222.45 | 14.68 |
| 30WCO4008 | u | CODO GALVA 45º SEGMENTADO 30 JG FIRE PROTECT W CONAIRE D=500 | 0.157 | 130.03 | 20.41 |
| 30WTS9008 | u | TE SIMPLE GALVA 90º SEGMENTADA 30 JG FIRE PROTECT W CONAIRE D=500 | 0.035 | 253.93 | 8.89 |
| 30WRC034 | u | REDUCCION CONCENTRICA GALVA SEGMENTADA 30 JG FIRE PROTECT W CONAIRE D=560/500 | 0.048 | 132.01 | 6.34 |
| CME010 | u | MANGUITO UNION GALVA SPIRO ST VENT-MU CONAIRE d=500 | 0.244 | 5.32 | 1.30 |
|  |  | Total |  |  | 194.48 |

###### CCCFIP30560 560 MM

**CCCFIP3056015** ml Cond CONAIRE FIRE PROTECT W 30 mm circular, D=560 mm, espesor 0, 8mm 15 pct fig, simple pared helic
Precio: 176.07
Fabricación y suministro de conductos CONAIRE FIRE PROTECT W de geometría circular, tipo pared simple helicoidal de acero galvanizado en caliente calidad DX51D+Z250/275, de 560mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30009 | ml | TUBO HELICOIDAL GALVA 3000 30 JG FIRE PROTECT W CONAIRE D=560 | 0.333 | 480.87 | 160.13 |
| 30WCO9009 | u | CODO GALVA 90º SEGMENTADO 30 JG FIRE PROTECT W CONAIRE D=560 | 0.018 | 244 | 4.39 |
| 30WCO4009 | u | CODO GALVA 45º SEGMENTADO 30 JG FIRE PROTECT W CONAIRE D=560 | 0.043 | 143.24 | 6.16 |
| 30WTS9009 | u | TE SIMPLE GALVA 90º SEGMENTADA 30 JG FIRE PROTECT W CONAIRE D=560 | 0.009 | 277.65 | 2.50 |
| 30WRC042 | u | REDUCCION CONCENTRICA GALVA SEGMENTADA 30 JG FIRE PROTECT W CONAIRE D=600/560 | 0.013 | 189.09 | 2.46 |
| CME011 | u | MANGUITO UNION GALVA SPIRO ST VENT-MU CONAIRE d=560 | 0.066 | 6.47 | 0.43 |
|  |  | Total |  |  | 176.07 |

**CCCFIP3056025** ml Cond CONAIRE FIRE PROTECT W 30 mm circular, D=560 mm, espesor 0, 8mm 25 pct fig, simple pared helic
Precio: 186.94
Fabricación y suministro de conductos CONAIRE FIRE PROTECT W de geometría circular, tipo pared simple helicoidal de acero galvanizado en caliente calidad DX51D+Z250/275, de 560mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30009 | ml | TUBO HELICOIDAL GALVA 3000 30 JG FIRE PROTECT W CONAIRE D=560 | 0.333 | 480.87 | 160.13 |
| 30WCO9009 | u | CODO GALVA 90º SEGMENTADO 30 JG FIRE PROTECT W CONAIRE D=560 | 0.03 | 244 | 7.32 |
| 30WCO4009 | u | CODO GALVA 45º SEGMENTADO 30 JG FIRE PROTECT W CONAIRE D=560 | 0.071 | 143.24 | 10.17 |
| 30WTS9009 | u | TE SIMPLE GALVA 90º SEGMENTADA 30 JG FIRE PROTECT W CONAIRE D=560 | 0.016 | 277.65 | 4.44 |
| 30WRC042 | u | REDUCCION CONCENTRICA GALVA SEGMENTADA 30 JG FIRE PROTECT W CONAIRE D=600/560 | 0.022 | 189.09 | 4.16 |
| CME011 | u | MANGUITO UNION GALVA SPIRO ST VENT-MU CONAIRE d=560 | 0.111 | 6.47 | 0.72 |
|  |  | Total |  |  | 186.94 |

**CCCFIP3056035** ml Cond CONAIRE FIRE PROTECT W 30 mm circular, D=560 mm, espesor 0, 8mm 35 pct fig, simple pared helic
Precio: 197.67
Fabricación y suministro de conductos CONAIRE FIRE PROTECT W de geometría circular, tipo pared simple helicoidal de acero galvanizado en caliente calidad DX51D+Z250/275, de 560mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30009 | ml | TUBO HELICOIDAL GALVA 3000 30 JG FIRE PROTECT W CONAIRE D=560 | 0.333 | 480.87 | 160.13 |
| 30WCO9009 | u | CODO GALVA 90º SEGMENTADO 30 JG FIRE PROTECT W CONAIRE D=560 | 0.042 | 244 | 10.25 |
| 30WCO4009 | u | CODO GALVA 45º SEGMENTADO 30 JG FIRE PROTECT W CONAIRE D=560 | 0.1 | 143.24 | 14.32 |
| 30WTS9009 | u | TE SIMPLE GALVA 90º SEGMENTADA 30 JG FIRE PROTECT W CONAIRE D=560 | 0.022 | 277.65 | 6.11 |
| 30WRC042 | u | REDUCCION CONCENTRICA GALVA SEGMENTADA 30 JG FIRE PROTECT W CONAIRE D=600/560 | 0.031 | 189.09 | 5.86 |
| CME011 | u | MANGUITO UNION GALVA SPIRO ST VENT-MU CONAIRE d=560 | 0.155 | 6.47 | 1.00 |
|  |  | Total |  |  | 197.67 |

**CCCFIP3056045** ml Cond CONAIRE FIRE PROTECT W 30 mm circular, D=560 mm, espesor 0, 8mm 45 pct fig, simple pared helic
Precio: 208.22
Fabricación y suministro de conductos CONAIRE FIRE PROTECT W de geometría circular, tipo pared simple helicoidal de acero galvanizado en caliente calidad DX51D+Z250/275, de 560mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30009 | ml | TUBO HELICOIDAL GALVA 3000 30 JG FIRE PROTECT W CONAIRE D=560 | 0.333 | 480.87 | 160.13 |
| 30WCO9009 | u | CODO GALVA 90º SEGMENTADO 30 JG FIRE PROTECT W CONAIRE D=560 | 0.054 | 244 | 13.18 |
| 30WCO4009 | u | CODO GALVA 45º SEGMENTADO 30 JG FIRE PROTECT W CONAIRE D=560 | 0.129 | 143.24 | 18.48 |
| 30WTS9009 | u | TE SIMPLE GALVA 90º SEGMENTADA 30 JG FIRE PROTECT W CONAIRE D=560 | 0.028 | 277.65 | 7.77 |
| 30WRC042 | u | REDUCCION CONCENTRICA GALVA SEGMENTADA 30 JG FIRE PROTECT W CONAIRE D=600/560 | 0.039 | 189.09 | 7.37 |
| CME011 | u | MANGUITO UNION GALVA SPIRO ST VENT-MU CONAIRE d=560 | 0.199 | 6.47 | 1.29 |
|  |  | Total |  |  | 208.22 |

**CCCFIP3056055** ml Cond CONAIRE FIRE PROTECT W 30 mm circular, D=560 mm, espesor 0, 8mm 55 pct fig, simple pared helic
Precio: 219.1
Fabricación y suministro de conductos CONAIRE FIRE PROTECT W de geometría circular, tipo pared simple helicoidal de acero galvanizado en caliente calidad DX51D+Z250/275, de 560mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30009 | ml | TUBO HELICOIDAL GALVA 3000 30 JG FIRE PROTECT W CONAIRE D=560 | 0.333 | 480.87 | 160.13 |
| 30WCO9009 | u | CODO GALVA 90º SEGMENTADO 30 JG FIRE PROTECT W CONAIRE D=560 | 0.066 | 244 | 16.10 |
| 30WCO4009 | u | CODO GALVA 45º SEGMENTADO 30 JG FIRE PROTECT W CONAIRE D=560 | 0.157 | 143.24 | 22.49 |
| 30WTS9009 | u | TE SIMPLE GALVA 90º SEGMENTADA 30 JG FIRE PROTECT W CONAIRE D=560 | 0.035 | 277.65 | 9.72 |
| 30WRC042 | u | REDUCCION CONCENTRICA GALVA SEGMENTADA 30 JG FIRE PROTECT W CONAIRE D=600/560 | 0.048 | 189.09 | 9.08 |
| CME011 | u | MANGUITO UNION GALVA SPIRO ST VENT-MU CONAIRE d=560 | 0.244 | 6.47 | 1.58 |
|  |  | Total |  |  | 219.1 |

###### CCCFIP30600 600 MM

**CCCFIP3060015** ml Cond CONAIRE FIRE PROTECT W 30 mm circular, D=600 mm, espesor 0, 8mm 15 pct fig, simple pared helic
Precio: 190.67
Fabricación y suministro de conductos CONAIRE FIRE PROTECT W de geometría circular, tipo pared simple helicoidal de acero galvanizado en caliente calidad DX51D+Z250/275, de 600mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 30WMR30010 | ml | TUBO HELICOIDAL GALVA 3000 30 JG FIRE PROTECT W CONAIRE D=600 | 0.333 | 515.82 | 171.77 |
| 30WCO9010 | u | CODO GALVA 90º SEGMENTADO 30 JG FIRE PROTECT W CONAIRE D=600 | 0.018 | 303.42 | 5.46 |
| 30WCO4010 | u | CODO GALVA 45º SEGMENTADO 30 JG FIRE PROTECT W CONAIRE D=600 | 0.043 | 172.65 | 7.42 |
| 30WTS9010 | u | TE SIMPLE GALVA 90º SEGMENTADA 30 JG FIRE PROTECT W CONAIRE D=600 | 0.009 | 345.35 | 3.11 |
| 30WRC042 | u | REDUCCION CONCENTRICA GALVA SEGMENTADA 30 JG FIRE PROTECT W CONAIRE D=600/560 | 0.013 | 189.09 | 2.46 |
| CME012 | u | MANGUITO UNION GALVA SPIRO ST VENT-MU CONAIRE d=600 | 0.066 | 6.75 | 0.45 |
|  |  | Total |  |  | 190.67 |

**CCCFIP3060025** ml Cond CONAIRE FIRE PROTECT W 30 mm circular, D=600 mm, espesor 0, 8mm 25 pct fig, simple pared helic
Precio: 203.57
Fabricación y suministro de conductos CONAIRE FIRE PROTECT W de geometría circular, tipo pared simple helicoidal de acero galvanizado en caliente calidad DX51D+Z250/275, de 600mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 30WMR30010 | ml | TUBO HELICOIDAL GALVA 3000 30 JG FIRE PROTECT W CONAIRE D=600 | 0.333 | 515.82 | 171.77 |
| 30WCO9010 | u | CODO GALVA 90º SEGMENTADO 30 JG FIRE PROTECT W CONAIRE D=600 | 0.03 | 303.42 | 9.10 |
| 30WCO4010 | u | CODO GALVA 45º SEGMENTADO 30 JG FIRE PROTECT W CONAIRE D=600 | 0.071 | 172.65 | 12.26 |
| 30WTS9010 | u | TE SIMPLE GALVA 90º SEGMENTADA 30 JG FIRE PROTECT W CONAIRE D=600 | 0.016 | 345.35 | 5.53 |
| 30WRC042 | u | REDUCCION CONCENTRICA GALVA SEGMENTADA 30 JG FIRE PROTECT W CONAIRE D=600/560 | 0.022 | 189.09 | 4.16 |
| CME012 | u | MANGUITO UNION GALVA SPIRO ST VENT-MU CONAIRE d=600 | 0.111 | 6.75 | 0.75 |
|  |  | Total |  |  | 203.57 |

**CCCFIP3060035** ml Cond CONAIRE FIRE PROTECT W 30 mm circular, D=600 mm, espesor 0, 8mm 35 pct fig, simple pared helic
Precio: 216.29
Fabricación y suministro de conductos CONAIRE FIRE PROTECT W de geometría circular, tipo pared simple helicoidal de acero galvanizado en caliente calidad DX51D+Z250/275, de 600mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 30WMR30010 | ml | TUBO HELICOIDAL GALVA 3000 30 JG FIRE PROTECT W CONAIRE D=600 | 0.333 | 515.82 | 171.77 |
| 30WCO9010 | u | CODO GALVA 90º SEGMENTADO 30 JG FIRE PROTECT W CONAIRE D=600 | 0.042 | 303.42 | 12.74 |
| 30WCO4010 | u | CODO GALVA 45º SEGMENTADO 30 JG FIRE PROTECT W CONAIRE D=600 | 0.1 | 172.65 | 17.27 |
| 30WTS9010 | u | TE SIMPLE GALVA 90º SEGMENTADA 30 JG FIRE PROTECT W CONAIRE D=600 | 0.022 | 345.35 | 7.60 |
| 30WRC042 | u | REDUCCION CONCENTRICA GALVA SEGMENTADA 30 JG FIRE PROTECT W CONAIRE D=600/560 | 0.031 | 189.09 | 5.86 |
| CME012 | u | MANGUITO UNION GALVA SPIRO ST VENT-MU CONAIRE d=600 | 0.155 | 6.75 | 1.05 |
|  |  | Total |  |  | 216.29 |

**CCCFIP3060045** ml Cond CONAIRE FIRE PROTECT W 30 mm circular, D=600 mm, espesor 0, 8mm 45 pct fig, simple pared helic
Precio: 228.8
Fabricación y suministro de conductos CONAIRE FIRE PROTECT W de geometría circular, tipo pared simple helicoidal de acero galvanizado en caliente calidad DX51D+Z250/275, de 600mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 30WMR30010 | ml | TUBO HELICOIDAL GALVA 3000 30 JG FIRE PROTECT W CONAIRE D=600 | 0.333 | 515.82 | 171.77 |
| 30WCO9010 | u | CODO GALVA 90º SEGMENTADO 30 JG FIRE PROTECT W CONAIRE D=600 | 0.054 | 303.42 | 16.38 |
| 30WCO4010 | u | CODO GALVA 45º SEGMENTADO 30 JG FIRE PROTECT W CONAIRE D=600 | 0.129 | 172.65 | 22.27 |
| 30WTS9010 | u | TE SIMPLE GALVA 90º SEGMENTADA 30 JG FIRE PROTECT W CONAIRE D=600 | 0.028 | 345.35 | 9.67 |
| 30WRC042 | u | REDUCCION CONCENTRICA GALVA SEGMENTADA 30 JG FIRE PROTECT W CONAIRE D=600/560 | 0.039 | 189.09 | 7.37 |
| CME012 | u | MANGUITO UNION GALVA SPIRO ST VENT-MU CONAIRE d=600 | 0.199 | 6.75 | 1.34 |
|  |  | Total |  |  | 228.8 |

**CCCFIP3060055** ml Cond CONAIRE FIRE PROTECT W 30 mm circular, D=600 mm, espesor 0, 8mm 55 pct fig, simple pared helic
Precio: 241.73
Fabricación y suministro de conductos CONAIRE FIRE PROTECT W de geometría circular, tipo pared simple helicoidal de acero galvanizado en caliente calidad DX51D+Z250/275, de 600mm de diámetro y 0,8 mm de espesor, incorpora en el exterior de la pared del conducto un aislamiento térmico resistente al fuego reforzado con malla de acero galvanizado de composicion especial resistente a altas temperaturas ULTIMATE PROTECT-W de la marca ISOVER de 30 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 30WMR30010 | ml | TUBO HELICOIDAL GALVA 3000 30 JG FIRE PROTECT W CONAIRE D=600 | 0.333 | 515.82 | 171.77 |
| 30WCO9010 | u | CODO GALVA 90º SEGMENTADO 30 JG FIRE PROTECT W CONAIRE D=600 | 0.066 | 303.42 | 20.03 |
| 30WCO4010 | u | CODO GALVA 45º SEGMENTADO 30 JG FIRE PROTECT W CONAIRE D=600 | 0.157 | 172.65 | 27.11 |
| 30WTS9010 | u | TE SIMPLE GALVA 90º SEGMENTADA 30 JG FIRE PROTECT W CONAIRE D=600 | 0.035 | 345.35 | 12.09 |
| 30WRC042 | u | REDUCCION CONCENTRICA GALVA SEGMENTADA 30 JG FIRE PROTECT W CONAIRE D=600/560 | 0.048 | 189.09 | 9.08 |
| CME012 | u | MANGUITO UNION GALVA SPIRO ST VENT-MU CONAIRE d=600 | 0.244 | 6.75 | 1.65 |
|  |  | Total |  |  | 241.73 |

###### JGFIPRT40 JG FIRE PROTECT 40 mm

###### CCCFIP40150 150 MM

**CCCFIP4015015** ml Cond CONAIRE FIRE PROTECT W 40 mm circular, D=150 mm, espesor 0, 8mm 15 pct fig, simple pared helic
Precio: 57.18
Fabricación y suministro de conductos CONAIRE FIRE PROTECT W de geometría circular, tipo pared simple helicoidal de acero galvanizado en caliente calidad DX51D+Z250/275, de 150mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30001 | ml | TUBO HELICOIDAL GALVA 3000 40 JG FIRE PROTECT W CONAIRE D=150 | 0.333 | 158.92 | 52.92 |
| 40WCO9001 | u | CODO GALVA 90º SEGMENTADO 40 JG FIRE PROTECT W CONAIRE D=150 | 0.018 | 60.6 | 1.09 |
| 40WCO4001 | u | CODO GALVA 45º SEGMENTADO 40 JG FIRE PROTECT W CONAIRE D=150 | 0.043 | 37.26 | 1.60 |
| 40WTS9001 | u | TE SIMPLE GALVA 90º SEGMENTADA 40 JG FIRE PROTECT W CONAIRE D=150 | 0.009 | 78.39 | 0.71 |
| 40WRC001 | u | REDUCCION CONCENTRICA GALVA SEGMENTADA 40 JG FIRE PROTECT W CONAIRE D=200/150 | 0.013 | 57.34 | 0.75 |
| CME003 | u | MANGUITO UNION GALVA SPIRO ST VENT-MU CONAIRE d=150 | 0.066 | 1.68 | 0.11 |
|  |  | Total |  |  | 57.18 |

**CCCFIP4015025** ml Cond CONAIRE FIRE PROTECT W 40 mm circular, D=150 mm, espesor 0, 8mm 25 pct fig, simple pared helic
Precio: 60.09
Fabricación y suministro de conductos CONAIRE FIRE PROTECT W de geometría circular, tipo pared simple helicoidal de acero galvanizado en caliente calidad DX51D+Z250/275, de 150mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30001 | ml | TUBO HELICOIDAL GALVA 3000 40 JG FIRE PROTECT W CONAIRE D=150 | 0.333 | 158.92 | 52.92 |
| 40WCO9001 | u | CODO GALVA 90º SEGMENTADO 40 JG FIRE PROTECT W CONAIRE D=150 | 0.03 | 60.6 | 1.82 |
| 40WCO4001 | u | CODO GALVA 45º SEGMENTADO 40 JG FIRE PROTECT W CONAIRE D=150 | 0.071 | 37.26 | 2.65 |
| 40WTS9001 | u | TE SIMPLE GALVA 90º SEGMENTADA 40 JG FIRE PROTECT W CONAIRE D=150 | 0.016 | 78.39 | 1.25 |
| 40WRC001 | u | REDUCCION CONCENTRICA GALVA SEGMENTADA 40 JG FIRE PROTECT W CONAIRE D=200/150 | 0.022 | 57.34 | 1.26 |
| CME003 | u | MANGUITO UNION GALVA SPIRO ST VENT-MU CONAIRE d=150 | 0.111 | 1.68 | 0.19 |
|  |  | Total |  |  | 60.09 |

**CCCFIP4015035** ml Cond CONAIRE FIRE PROTECT W 40 mm circular, D=150 mm, espesor 0, 8mm 35 pct fig, simple pared helic
Precio: 62.96
Fabricación y suministro de conductos CONAIRE FIRE PROTECT W de geometría circular, tipo pared simple helicoidal de acero galvanizado en caliente calidad DX51D+Z250/275, de 150mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30001 | ml | TUBO HELICOIDAL GALVA 3000 40 JG FIRE PROTECT W CONAIRE D=150 | 0.333 | 158.92 | 52.92 |
| 40WCO9001 | u | CODO GALVA 90º SEGMENTADO 40 JG FIRE PROTECT W CONAIRE D=150 | 0.042 | 60.6 | 2.55 |
| 40WCO4001 | u | CODO GALVA 45º SEGMENTADO 40 JG FIRE PROTECT W CONAIRE D=150 | 0.1 | 37.26 | 3.73 |
| 40WTS9001 | u | TE SIMPLE GALVA 90º SEGMENTADA 40 JG FIRE PROTECT W CONAIRE D=150 | 0.022 | 78.39 | 1.72 |
| 40WRC001 | u | REDUCCION CONCENTRICA GALVA SEGMENTADA 40 JG FIRE PROTECT W CONAIRE D=200/150 | 0.031 | 57.34 | 1.78 |
| CME003 | u | MANGUITO UNION GALVA SPIRO ST VENT-MU CONAIRE d=150 | 0.155 | 1.68 | 0.26 |
|  |  | Total |  |  | 62.96 |

**CCCFIP4015045** ml Cond CONAIRE FIRE PROTECT W 40 mm circular, D=150 mm, espesor 0, 8mm 45 pct fig, simple pared helic
Precio: 65.76
Fabricación y suministro de conductos CONAIRE FIRE PROTECT W de geometría circular, tipo pared simple helicoidal de acero galvanizado en caliente calidad DX51D+Z250/275, de 150mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30001 | ml | TUBO HELICOIDAL GALVA 3000 40 JG FIRE PROTECT W CONAIRE D=150 | 0.333 | 158.92 | 52.92 |
| 40WCO9001 | u | CODO GALVA 90º SEGMENTADO 40 JG FIRE PROTECT W CONAIRE D=150 | 0.054 | 60.6 | 3.27 |
| 40WCO4001 | u | CODO GALVA 45º SEGMENTADO 40 JG FIRE PROTECT W CONAIRE D=150 | 0.129 | 37.26 | 4.81 |
| 40WTS9001 | u | TE SIMPLE GALVA 90º SEGMENTADA 40 JG FIRE PROTECT W CONAIRE D=150 | 0.028 | 78.39 | 2.19 |
| 40WRC001 | u | REDUCCION CONCENTRICA GALVA SEGMENTADA 40 JG FIRE PROTECT W CONAIRE D=200/150 | 0.039 | 57.34 | 2.24 |
| CME003 | u | MANGUITO UNION GALVA SPIRO ST VENT-MU CONAIRE d=150 | 0.199 | 1.68 | 0.33 |
|  |  | Total |  |  | 65.76 |

**CCCFIP4015055** ml Cond CONAIRE FIRE PROTECT W 40 mm circular, D=150 mm, espesor 0, 8mm 55 pct fig, simple pared helic
Precio: 68.67
Fabricación y suministro de conductos CONAIRE FIRE PROTECT W de geometría circular, tipo pared simple helicoidal de acero galvanizado en caliente calidad DX51D+Z250/275, de 150mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30001 | ml | TUBO HELICOIDAL GALVA 3000 40 JG FIRE PROTECT W CONAIRE D=150 | 0.333 | 158.92 | 52.92 |
| 40WCO9001 | u | CODO GALVA 90º SEGMENTADO 40 JG FIRE PROTECT W CONAIRE D=150 | 0.066 | 60.6 | 4.00 |
| 40WCO4001 | u | CODO GALVA 45º SEGMENTADO 40 JG FIRE PROTECT W CONAIRE D=150 | 0.157 | 37.26 | 5.85 |
| 40WTS9001 | u | TE SIMPLE GALVA 90º SEGMENTADA 40 JG FIRE PROTECT W CONAIRE D=150 | 0.035 | 78.39 | 2.74 |
| 40WRC001 | u | REDUCCION CONCENTRICA GALVA SEGMENTADA 40 JG FIRE PROTECT W CONAIRE D=200/150 | 0.048 | 57.34 | 2.75 |
| CME003 | u | MANGUITO UNION GALVA SPIRO ST VENT-MU CONAIRE d=150 | 0.244 | 1.68 | 0.41 |
|  |  | Total |  |  | 68.67 |

###### CCCFIP40200 200 MM

**CCCFIP4020015** ml Cond CONAIRE FIRE PROTECT W 40 mm circular, D=200 mm, espesor 0, 8mm 15 pct fig, simple pared helic
Precio: 75.29
Fabricación y suministro de conductos CONAIRE FIRE PROTECT W de geometría circular, tipo pared simple helicoidal de acero galvanizado en caliente calidad DX51D+Z250/275, de 200mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30002 | ml | TUBO HELICOIDAL GALVA 3000 40 JG FIRE PROTECT W CONAIRE D=200 | 0.333 | 211.73 | 70.51 |
| 40WCO9002 | u | CODO GALVA 90º SEGMENTADO 40 JG FIRE PROTECT W CONAIRE D=200 | 0.018 | 69.27 | 1.25 |
| 40WCO4002 | u | CODO GALVA 45º SEGMENTADO 40 JG FIRE PROTECT W CONAIRE D=200 | 0.043 | 41.62 | 1.79 |
| 40WTS9002 | u | TE SIMPLE GALVA 90º SEGMENTADA 40 JG FIRE PROTECT W CONAIRE D=200 | 0.009 | 82.58 | 0.74 |
| 40WRC003 | u | REDUCCION CONCENTRICA GALVA SEGMENTADA 40 JG FIRE PROTECT W CONAIRE D=250/200 | 0.013 | 66.25 | 0.86 |
| CME004 | u | MANGUITO UNION GALVA SPIRO ST VENT-MU CONAIRE d=200 | 0.066 | 2.16 | 0.14 |
|  |  | Total |  |  | 75.29 |

**CCCFIP4020025** ml Cond CONAIRE FIRE PROTECT W 40 mm circular, D=200 mm, espesor 0, 8mm 25 pct fig, simple pared helic
Precio: 78.57
Fabricación y suministro de conductos CONAIRE FIRE PROTECT W de geometría circular, tipo pared simple helicoidal de acero galvanizado en caliente calidad DX51D+Z250/275, de 200mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30002 | ml | TUBO HELICOIDAL GALVA 3000 40 JG FIRE PROTECT W CONAIRE D=200 | 0.333 | 211.73 | 70.51 |
| 40WCO9002 | u | CODO GALVA 90º SEGMENTADO 40 JG FIRE PROTECT W CONAIRE D=200 | 0.03 | 69.27 | 2.08 |
| 40WCO4002 | u | CODO GALVA 45º SEGMENTADO 40 JG FIRE PROTECT W CONAIRE D=200 | 0.071 | 41.62 | 2.96 |
| 40WTS9002 | u | TE SIMPLE GALVA 90º SEGMENTADA 40 JG FIRE PROTECT W CONAIRE D=200 | 0.016 | 82.58 | 1.32 |
| 40WRC003 | u | REDUCCION CONCENTRICA GALVA SEGMENTADA 40 JG FIRE PROTECT W CONAIRE D=250/200 | 0.022 | 66.25 | 1.46 |
| CME004 | u | MANGUITO UNION GALVA SPIRO ST VENT-MU CONAIRE d=200 | 0.111 | 2.16 | 0.24 |
|  |  | Total |  |  | 78.57 |

**CCCFIP4020035** ml Cond CONAIRE FIRE PROTECT W 40 mm circular, D=200 mm, espesor 0, 8mm 35 pct fig, simple pared helic
Precio: 81.78
Fabricación y suministro de conductos CONAIRE FIRE PROTECT W de geometría circular, tipo pared simple helicoidal de acero galvanizado en caliente calidad DX51D+Z250/275, de 200mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30002 | ml | TUBO HELICOIDAL GALVA 3000 40 JG FIRE PROTECT W CONAIRE D=200 | 0.333 | 211.73 | 70.51 |
| 40WCO9002 | u | CODO GALVA 90º SEGMENTADO 40 JG FIRE PROTECT W CONAIRE D=200 | 0.042 | 69.27 | 2.91 |
| 40WCO4002 | u | CODO GALVA 45º SEGMENTADO 40 JG FIRE PROTECT W CONAIRE D=200 | 0.1 | 41.62 | 4.16 |
| 40WTS9002 | u | TE SIMPLE GALVA 90º SEGMENTADA 40 JG FIRE PROTECT W CONAIRE D=200 | 0.022 | 82.58 | 1.82 |
| 40WRC003 | u | REDUCCION CONCENTRICA GALVA SEGMENTADA 40 JG FIRE PROTECT W CONAIRE D=250/200 | 0.031 | 66.25 | 2.05 |
| CME004 | u | MANGUITO UNION GALVA SPIRO ST VENT-MU CONAIRE d=200 | 0.155 | 2.16 | 0.33 |
|  |  | Total |  |  | 81.78 |

**CCCFIP4020045** ml Cond CONAIRE FIRE PROTECT W 40 mm circular, D=200 mm, espesor 0, 8mm 45 pct fig, simple pared helic
Precio: 84.94
Fabricación y suministro de conductos CONAIRE FIRE PROTECT W de geometría circular, tipo pared simple helicoidal de acero galvanizado en caliente calidad DX51D+Z250/275, de 200mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30002 | ml | TUBO HELICOIDAL GALVA 3000 40 JG FIRE PROTECT W CONAIRE D=200 | 0.333 | 211.73 | 70.51 |
| 40WCO9002 | u | CODO GALVA 90º SEGMENTADO 40 JG FIRE PROTECT W CONAIRE D=200 | 0.054 | 69.27 | 3.74 |
| 40WCO4002 | u | CODO GALVA 45º SEGMENTADO 40 JG FIRE PROTECT W CONAIRE D=200 | 0.129 | 41.62 | 5.37 |
| 40WTS9002 | u | TE SIMPLE GALVA 90º SEGMENTADA 40 JG FIRE PROTECT W CONAIRE D=200 | 0.028 | 82.58 | 2.31 |
| 40WRC003 | u | REDUCCION CONCENTRICA GALVA SEGMENTADA 40 JG FIRE PROTECT W CONAIRE D=250/200 | 0.039 | 66.25 | 2.58 |
| CME004 | u | MANGUITO UNION GALVA SPIRO ST VENT-MU CONAIRE d=200 | 0.199 | 2.16 | 0.43 |
|  |  | Total |  |  | 84.94 |

**CCCFIP4020055** ml Cond CONAIRE FIRE PROTECT W 40 mm circular, D=200 mm, espesor 0, 8mm 55 pct fig, simple pared helic
Precio: 88.21
Fabricación y suministro de conductos CONAIRE FIRE PROTECT W de geometría circular, tipo pared simple helicoidal de acero galvanizado en caliente calidad DX51D+Z250/275, de 200mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30002 | ml | TUBO HELICOIDAL GALVA 3000 40 JG FIRE PROTECT W CONAIRE D=200 | 0.333 | 211.73 | 70.51 |
| 40WCO9002 | u | CODO GALVA 90º SEGMENTADO 40 JG FIRE PROTECT W CONAIRE D=200 | 0.066 | 69.27 | 4.57 |
| 40WCO4002 | u | CODO GALVA 45º SEGMENTADO 40 JG FIRE PROTECT W CONAIRE D=200 | 0.157 | 41.62 | 6.53 |
| 40WTS9002 | u | TE SIMPLE GALVA 90º SEGMENTADA 40 JG FIRE PROTECT W CONAIRE D=200 | 0.035 | 82.58 | 2.89 |
| 40WRC003 | u | REDUCCION CONCENTRICA GALVA SEGMENTADA 40 JG FIRE PROTECT W CONAIRE D=250/200 | 0.048 | 66.25 | 3.18 |
| CME004 | u | MANGUITO UNION GALVA SPIRO ST VENT-MU CONAIRE d=200 | 0.244 | 2.16 | 0.53 |
|  |  | Total |  |  | 88.21 |

###### CCCFIP40250 250 MM

**CCCFIP4025015** ml Cond CONAIRE FIRE PROTECT W 40 mm circular, D=250 mm, espesor 0, 8mm 15 pct fig, simple pared helic
Precio: 91.91
Fabricación y suministro de conductos CONAIRE FIRE PROTECT W de geometría circular, tipo pared simple helicoidal de acero galvanizado en caliente calidad DX51D+Z250/275, de 250mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30003 | ml | TUBO HELICOIDAL GALVA 3000 40 JG FIRE PROTECT W CONAIRE D=250 | 0.333 | 255.52 | 85.09 |
| 40WCO9003 | u | CODO GALVA 90º SEGMENTADO 40 JG FIRE PROTECT W CONAIRE D=250 | 0.018 | 100.62 | 1.81 |
| 40WCO4003 | u | CODO GALVA 45º SEGMENTADO 40 JG FIRE PROTECT W CONAIRE D=250 | 0.043 | 58.7 | 2.52 |
| 40WTS9003 | u | TE SIMPLE GALVA 90º SEGMENTADA 40 JG FIRE PROTECT W CONAIRE D=250 | 0.009 | 126.71 | 1.14 |
| 40WRC006 | u | REDUCCION CONCENTRICA GALVA SEGMENTADA 40 JG FIRE PROTECT W CONAIRE D=300/250 | 0.013 | 89.42 | 1.16 |
| CME005 | u | MANGUITO UNION GALVA SPIRO ST VENT-MU CONAIRE d=250 | 0.066 | 2.88 | 0.19 |
|  |  | Total |  |  | 91.91 |

**CCCFIP4025025** ml Cond CONAIRE FIRE PROTECT W 40 mm circular, D=250 mm, espesor 0, 8mm 25 pct fig, simple pared helic
Precio: 96.6
Fabricación y suministro de conductos CONAIRE FIRE PROTECT W de geometría circular, tipo pared simple helicoidal de acero galvanizado en caliente calidad DX51D+Z250/275, de 250mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30003 | ml | TUBO HELICOIDAL GALVA 3000 40 JG FIRE PROTECT W CONAIRE D=250 | 0.333 | 255.52 | 85.09 |
| 40WCO9003 | u | CODO GALVA 90º SEGMENTADO 40 JG FIRE PROTECT W CONAIRE D=250 | 0.03 | 100.62 | 3.02 |
| 40WCO4003 | u | CODO GALVA 45º SEGMENTADO 40 JG FIRE PROTECT W CONAIRE D=250 | 0.071 | 58.7 | 4.17 |
| 40WTS9003 | u | TE SIMPLE GALVA 90º SEGMENTADA 40 JG FIRE PROTECT W CONAIRE D=250 | 0.016 | 126.71 | 2.03 |
| 40WRC006 | u | REDUCCION CONCENTRICA GALVA SEGMENTADA 40 JG FIRE PROTECT W CONAIRE D=300/250 | 0.022 | 89.42 | 1.97 |
| CME005 | u | MANGUITO UNION GALVA SPIRO ST VENT-MU CONAIRE d=250 | 0.111 | 2.88 | 0.32 |
|  |  | Total |  |  | 96.6 |

**CCCFIP4025035** ml Cond CONAIRE FIRE PROTECT W 40 mm circular, D=250 mm, espesor 0, 8mm 35 pct fig, simple pared helic
Precio: 101.2
Fabricación y suministro de conductos CONAIRE FIRE PROTECT W de geometría circular, tipo pared simple helicoidal de acero galvanizado en caliente calidad DX51D+Z250/275, de 250mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30003 | ml | TUBO HELICOIDAL GALVA 3000 40 JG FIRE PROTECT W CONAIRE D=250 | 0.333 | 255.52 | 85.09 |
| 40WCO9003 | u | CODO GALVA 90º SEGMENTADO 40 JG FIRE PROTECT W CONAIRE D=250 | 0.042 | 100.62 | 4.23 |
| 40WCO4003 | u | CODO GALVA 45º SEGMENTADO 40 JG FIRE PROTECT W CONAIRE D=250 | 0.1 | 58.7 | 5.87 |
| 40WTS9003 | u | TE SIMPLE GALVA 90º SEGMENTADA 40 JG FIRE PROTECT W CONAIRE D=250 | 0.022 | 126.71 | 2.79 |
| 40WRC006 | u | REDUCCION CONCENTRICA GALVA SEGMENTADA 40 JG FIRE PROTECT W CONAIRE D=300/250 | 0.031 | 89.42 | 2.77 |
| CME005 | u | MANGUITO UNION GALVA SPIRO ST VENT-MU CONAIRE d=250 | 0.155 | 2.88 | 0.45 |
|  |  | Total |  |  | 101.2 |

**CCCFIP4025045** ml Cond CONAIRE FIRE PROTECT W 40 mm circular, D=250 mm, espesor 0, 8mm 45 pct fig, simple pared helic
Precio: 105.7
Fabricación y suministro de conductos CONAIRE FIRE PROTECT W de geometría circular, tipo pared simple helicoidal de acero galvanizado en caliente calidad DX51D+Z250/275, de 250mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30003 | ml | TUBO HELICOIDAL GALVA 3000 40 JG FIRE PROTECT W CONAIRE D=250 | 0.333 | 255.52 | 85.09 |
| 40WCO9003 | u | CODO GALVA 90º SEGMENTADO 40 JG FIRE PROTECT W CONAIRE D=250 | 0.054 | 100.62 | 5.43 |
| 40WCO4003 | u | CODO GALVA 45º SEGMENTADO 40 JG FIRE PROTECT W CONAIRE D=250 | 0.129 | 58.7 | 7.57 |
| 40WTS9003 | u | TE SIMPLE GALVA 90º SEGMENTADA 40 JG FIRE PROTECT W CONAIRE D=250 | 0.028 | 126.71 | 3.55 |
| 40WRC006 | u | REDUCCION CONCENTRICA GALVA SEGMENTADA 40 JG FIRE PROTECT W CONAIRE D=300/250 | 0.039 | 89.42 | 3.49 |
| CME005 | u | MANGUITO UNION GALVA SPIRO ST VENT-MU CONAIRE d=250 | 0.199 | 2.88 | 0.57 |
|  |  | Total |  |  | 105.7 |

**CCCFIP4025055** ml Cond CONAIRE FIRE PROTECT W 40 mm circular, D=250 mm, espesor 0, 8mm 55 pct fig, simple pared helic
Precio: 110.37
Fabricación y suministro de conductos CONAIRE FIRE PROTECT W de geometría circular, tipo pared simple helicoidal de acero galvanizado en caliente calidad DX51D+Z250/275, de 250mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30003 | ml | TUBO HELICOIDAL GALVA 3000 40 JG FIRE PROTECT W CONAIRE D=250 | 0.333 | 255.52 | 85.09 |
| 40WCO9003 | u | CODO GALVA 90º SEGMENTADO 40 JG FIRE PROTECT W CONAIRE D=250 | 0.066 | 100.62 | 6.64 |
| 40WCO4003 | u | CODO GALVA 45º SEGMENTADO 40 JG FIRE PROTECT W CONAIRE D=250 | 0.157 | 58.7 | 9.22 |
| 40WTS9003 | u | TE SIMPLE GALVA 90º SEGMENTADA 40 JG FIRE PROTECT W CONAIRE D=250 | 0.035 | 126.71 | 4.43 |
| 40WRC006 | u | REDUCCION CONCENTRICA GALVA SEGMENTADA 40 JG FIRE PROTECT W CONAIRE D=300/250 | 0.048 | 89.42 | 4.29 |
| CME005 | u | MANGUITO UNION GALVA SPIRO ST VENT-MU CONAIRE d=250 | 0.244 | 2.88 | 0.70 |
|  |  | Total |  |  | 110.37 |

###### CCCFIP40300 300 MM

**CCCFIP4030015** ml Cond CONAIRE FIRE PROTECT W 40 mm circular, D=300 mm, espesor 0, 8mm 15 pct fig, simple pared helic
Precio: 109.65
Fabricación y suministro de conductos CONAIRE FIRE PROTECT W de geometría circular, tipo pared simple helicoidal de acero galvanizado en caliente calidad DX51D+Z250/275, de 300mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30004 | ml | TUBO HELICOIDAL GALVA 3000 40 JG FIRE PROTECT W CONAIRE D=300 | 0.333 | 303.94 | 101.21 |
| 40WCO9004 | u | CODO GALVA 90º SEGMENTADO 40 JG FIRE PROTECT W CONAIRE D=300 | 0.018 | 127.76 | 2.30 |
| 40WCO4004 | u | CODO GALVA 45º SEGMENTADO 40 JG FIRE PROTECT W CONAIRE D=300 | 0.043 | 74.31 | 3.20 |
| 40WTS9004 | u | TE SIMPLE GALVA 90º SEGMENTADA 40 JG FIRE PROTECT W CONAIRE D=300 | 0.009 | 155 | 1.40 |
| 40WRC010 | u | REDUCCION CONCENTRICA GALVA SEGMENTADA 40 JG FIRE PROTECT W CONAIRE D=355/300 | 0.013 | 103.31 | 1.34 |
| CME006 | u | MANGUITO UNION GALVA SPIRO ST VENT-MU CONAIRE d=300 | 0.066 | 3.07 | 0.20 |
|  |  | Total |  |  | 109.65 |

**CCCFIP4030025** ml Cond CONAIRE FIRE PROTECT W 40 mm circular, D=300 mm, espesor 0, 8mm 25 pct fig, simple pared helic
Precio: 115.41
Fabricación y suministro de conductos CONAIRE FIRE PROTECT W de geometría circular, tipo pared simple helicoidal de acero galvanizado en caliente calidad DX51D+Z250/275, de 300mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30004 | ml | TUBO HELICOIDAL GALVA 3000 40 JG FIRE PROTECT W CONAIRE D=300 | 0.333 | 303.94 | 101.21 |
| 40WCO9004 | u | CODO GALVA 90º SEGMENTADO 40 JG FIRE PROTECT W CONAIRE D=300 | 0.03 | 127.76 | 3.83 |
| 40WCO4004 | u | CODO GALVA 45º SEGMENTADO 40 JG FIRE PROTECT W CONAIRE D=300 | 0.071 | 74.31 | 5.28 |
| 40WTS9004 | u | TE SIMPLE GALVA 90º SEGMENTADA 40 JG FIRE PROTECT W CONAIRE D=300 | 0.016 | 155 | 2.48 |
| 40WRC010 | u | REDUCCION CONCENTRICA GALVA SEGMENTADA 40 JG FIRE PROTECT W CONAIRE D=355/300 | 0.022 | 103.31 | 2.27 |
| CME006 | u | MANGUITO UNION GALVA SPIRO ST VENT-MU CONAIRE d=300 | 0.111 | 3.07 | 0.34 |
|  |  | Total |  |  | 115.41 |

**CCCFIP4030035** ml Cond CONAIRE FIRE PROTECT W 40 mm circular, D=300 mm, espesor 0, 8mm 35 pct fig, simple pared helic
Precio: 121.1
Fabricación y suministro de conductos CONAIRE FIRE PROTECT W de geometría circular, tipo pared simple helicoidal de acero galvanizado en caliente calidad DX51D+Z250/275, de 300mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30004 | ml | TUBO HELICOIDAL GALVA 3000 40 JG FIRE PROTECT W CONAIRE D=300 | 0.333 | 303.94 | 101.21 |
| 40WCO9004 | u | CODO GALVA 90º SEGMENTADO 40 JG FIRE PROTECT W CONAIRE D=300 | 0.042 | 127.76 | 5.37 |
| 40WCO4004 | u | CODO GALVA 45º SEGMENTADO 40 JG FIRE PROTECT W CONAIRE D=300 | 0.1 | 74.31 | 7.43 |
| 40WTS9004 | u | TE SIMPLE GALVA 90º SEGMENTADA 40 JG FIRE PROTECT W CONAIRE D=300 | 0.022 | 155 | 3.41 |
| 40WRC010 | u | REDUCCION CONCENTRICA GALVA SEGMENTADA 40 JG FIRE PROTECT W CONAIRE D=355/300 | 0.031 | 103.31 | 3.20 |
| CME006 | u | MANGUITO UNION GALVA SPIRO ST VENT-MU CONAIRE d=300 | 0.155 | 3.07 | 0.48 |
|  |  | Total |  |  | 121.1 |

**CCCFIP4030045** ml Cond CONAIRE FIRE PROTECT W 40 mm circular, D=300 mm, espesor 0, 8mm 45 pct fig, simple pared helic
Precio: 126.68
Fabricación y suministro de conductos CONAIRE FIRE PROTECT W de geometría circular, tipo pared simple helicoidal de acero galvanizado en caliente calidad DX51D+Z250/275, de 300mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30004 | ml | TUBO HELICOIDAL GALVA 3000 40 JG FIRE PROTECT W CONAIRE D=300 | 0.333 | 303.94 | 101.21 |
| 40WCO9004 | u | CODO GALVA 90º SEGMENTADO 40 JG FIRE PROTECT W CONAIRE D=300 | 0.054 | 127.76 | 6.90 |
| 40WCO4004 | u | CODO GALVA 45º SEGMENTADO 40 JG FIRE PROTECT W CONAIRE D=300 | 0.129 | 74.31 | 9.59 |
| 40WTS9004 | u | TE SIMPLE GALVA 90º SEGMENTADA 40 JG FIRE PROTECT W CONAIRE D=300 | 0.028 | 155 | 4.34 |
| 40WRC010 | u | REDUCCION CONCENTRICA GALVA SEGMENTADA 40 JG FIRE PROTECT W CONAIRE D=355/300 | 0.039 | 103.31 | 4.03 |
| CME006 | u | MANGUITO UNION GALVA SPIRO ST VENT-MU CONAIRE d=300 | 0.199 | 3.07 | 0.61 |
|  |  | Total |  |  | 126.68 |

**CCCFIP4030055** ml Cond CONAIRE FIRE PROTECT W 40 mm circular, D=300 mm, espesor 0, 8mm 55 pct fig, simple pared helic
Precio: 132.45
Fabricación y suministro de conductos CONAIRE FIRE PROTECT W de geometría circular, tipo pared simple helicoidal de acero galvanizado en caliente calidad DX51D+Z250/275, de 300mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30004 | ml | TUBO HELICOIDAL GALVA 3000 40 JG FIRE PROTECT W CONAIRE D=300 | 0.333 | 303.94 | 101.21 |
| 40WCO9004 | u | CODO GALVA 90º SEGMENTADO 40 JG FIRE PROTECT W CONAIRE D=300 | 0.066 | 127.76 | 8.43 |
| 40WCO4004 | u | CODO GALVA 45º SEGMENTADO 40 JG FIRE PROTECT W CONAIRE D=300 | 0.157 | 74.31 | 11.67 |
| 40WTS9004 | u | TE SIMPLE GALVA 90º SEGMENTADA 40 JG FIRE PROTECT W CONAIRE D=300 | 0.035 | 155 | 5.43 |
| 40WRC010 | u | REDUCCION CONCENTRICA GALVA SEGMENTADA 40 JG FIRE PROTECT W CONAIRE D=355/300 | 0.048 | 103.31 | 4.96 |
| CME006 | u | MANGUITO UNION GALVA SPIRO ST VENT-MU CONAIRE d=300 | 0.244 | 3.07 | 0.75 |
|  |  | Total |  |  | 132.45 |

###### CCCFIP40355 355 MM

**CCCFIP4035515** ml Cond CONAIRE FIRE PROTECT W 40 mm circular, D=355 mm, espesor 0, 8mm 15 pct fig, simple pared helic
Precio: 131.84
Fabricación y suministro de conductos CONAIRE FIRE PROTECT W de geometría circular, tipo pared simple helicoidal de acero galvanizado en caliente calidad DX51D+Z250/275, de 355mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30005 | ml | TUBO HELICOIDAL GALVA 3000 40 JG FIRE PROTECT W CONAIRE D=355 | 0.333 | 366.05 | 121.89 |
| 40WCO9005 | u | CODO GALVA 90º SEGMENTADO 40 JG FIRE PROTECT W CONAIRE D=355 | 0.018 | 154.29 | 2.78 |
| 40WCO4005 | u | CODO GALVA 45º SEGMENTADO 40 JG FIRE PROTECT W CONAIRE D=355 | 0.043 | 88.35 | 3.80 |
| 40WTS9005 | u | TE SIMPLE GALVA 90º SEGMENTADA 40 JG FIRE PROTECT W CONAIRE D=355 | 0.009 | 174.68 | 1.57 |
| 40WRC015 | u | REDUCCION CONCENTRICA GALVA SEGMENTADA 40 JG FIRE PROTECT W CONAIRE D=400/355 | 0.013 | 120.18 | 1.56 |
| CME007 | u | MANGUITO UNION GALVA SPIRO ST VENT-MU CONAIRE d=355 | 0.066 | 3.61 | 0.24 |
|  |  | Total |  |  | 131.84 |

**CCCFIP4035525** ml Cond CONAIRE FIRE PROTECT W 40 mm circular, D=355 mm, espesor 0, 8mm 25 pct fig, simple pared helic
Precio: 138.62
Fabricación y suministro de conductos CONAIRE FIRE PROTECT W de geometría circular, tipo pared simple helicoidal de acero galvanizado en caliente calidad DX51D+Z250/275, de 355mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30005 | ml | TUBO HELICOIDAL GALVA 3000 40 JG FIRE PROTECT W CONAIRE D=355 | 0.333 | 366.05 | 121.89 |
| 40WCO9005 | u | CODO GALVA 90º SEGMENTADO 40 JG FIRE PROTECT W CONAIRE D=355 | 0.03 | 154.29 | 4.63 |
| 40WCO4005 | u | CODO GALVA 45º SEGMENTADO 40 JG FIRE PROTECT W CONAIRE D=355 | 0.071 | 88.35 | 6.27 |
| 40WTS9005 | u | TE SIMPLE GALVA 90º SEGMENTADA 40 JG FIRE PROTECT W CONAIRE D=355 | 0.016 | 174.68 | 2.79 |
| 40WRC015 | u | REDUCCION CONCENTRICA GALVA SEGMENTADA 40 JG FIRE PROTECT W CONAIRE D=400/355 | 0.022 | 120.18 | 2.64 |
| CME007 | u | MANGUITO UNION GALVA SPIRO ST VENT-MU CONAIRE d=355 | 0.111 | 3.61 | 0.40 |
|  |  | Total |  |  | 138.62 |

**CCCFIP4035535** ml Cond CONAIRE FIRE PROTECT W 40 mm circular, D=355 mm, espesor 0, 8mm 35 pct fig, simple pared helic
Precio: 145.34
Fabricación y suministro de conductos CONAIRE FIRE PROTECT W de geometría circular, tipo pared simple helicoidal de acero galvanizado en caliente calidad DX51D+Z250/275, de 355mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30005 | ml | TUBO HELICOIDAL GALVA 3000 40 JG FIRE PROTECT W CONAIRE D=355 | 0.333 | 366.05 | 121.89 |
| 40WCO9005 | u | CODO GALVA 90º SEGMENTADO 40 JG FIRE PROTECT W CONAIRE D=355 | 0.042 | 154.29 | 6.48 |
| 40WCO4005 | u | CODO GALVA 45º SEGMENTADO 40 JG FIRE PROTECT W CONAIRE D=355 | 0.1 | 88.35 | 8.84 |
| 40WTS9005 | u | TE SIMPLE GALVA 90º SEGMENTADA 40 JG FIRE PROTECT W CONAIRE D=355 | 0.022 | 174.68 | 3.84 |
| 40WRC015 | u | REDUCCION CONCENTRICA GALVA SEGMENTADA 40 JG FIRE PROTECT W CONAIRE D=400/355 | 0.031 | 120.18 | 3.73 |
| CME007 | u | MANGUITO UNION GALVA SPIRO ST VENT-MU CONAIRE d=355 | 0.155 | 3.61 | 0.56 |
|  |  | Total |  |  | 145.34 |

**CCCFIP4035545** ml Cond CONAIRE FIRE PROTECT W 40 mm circular, D=355 mm, espesor 0, 8mm 45 pct fig, simple pared helic
Precio: 151.92
Fabricación y suministro de conductos CONAIRE FIRE PROTECT W de geometría circular, tipo pared simple helicoidal de acero galvanizado en caliente calidad DX51D+Z250/275, de 355mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30005 | ml | TUBO HELICOIDAL GALVA 3000 40 JG FIRE PROTECT W CONAIRE D=355 | 0.333 | 366.05 | 121.89 |
| 40WCO9005 | u | CODO GALVA 90º SEGMENTADO 40 JG FIRE PROTECT W CONAIRE D=355 | 0.054 | 154.29 | 8.33 |
| 40WCO4005 | u | CODO GALVA 45º SEGMENTADO 40 JG FIRE PROTECT W CONAIRE D=355 | 0.129 | 88.35 | 11.40 |
| 40WTS9005 | u | TE SIMPLE GALVA 90º SEGMENTADA 40 JG FIRE PROTECT W CONAIRE D=355 | 0.028 | 174.68 | 4.89 |
| 40WRC015 | u | REDUCCION CONCENTRICA GALVA SEGMENTADA 40 JG FIRE PROTECT W CONAIRE D=400/355 | 0.039 | 120.18 | 4.69 |
| CME007 | u | MANGUITO UNION GALVA SPIRO ST VENT-MU CONAIRE d=355 | 0.199 | 3.61 | 0.72 |
|  |  | Total |  |  | 151.92 |

**CCCFIP4035555** ml Cond CONAIRE FIRE PROTECT W 40 mm circular, D=355 mm, espesor 0, 8mm 55 pct fig, simple pared helic
Precio: 158.7
Fabricación y suministro de conductos CONAIRE FIRE PROTECT W de geometría circular, tipo pared simple helicoidal de acero galvanizado en caliente calidad DX51D+Z250/275, de 355mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30005 | ml | TUBO HELICOIDAL GALVA 3000 40 JG FIRE PROTECT W CONAIRE D=355 | 0.333 | 366.05 | 121.89 |
| 40WCO9005 | u | CODO GALVA 90º SEGMENTADO 40 JG FIRE PROTECT W CONAIRE D=355 | 0.066 | 154.29 | 10.18 |
| 40WCO4005 | u | CODO GALVA 45º SEGMENTADO 40 JG FIRE PROTECT W CONAIRE D=355 | 0.157 | 88.35 | 13.87 |
| 40WTS9005 | u | TE SIMPLE GALVA 90º SEGMENTADA 40 JG FIRE PROTECT W CONAIRE D=355 | 0.035 | 174.68 | 6.11 |
| 40WRC015 | u | REDUCCION CONCENTRICA GALVA SEGMENTADA 40 JG FIRE PROTECT W CONAIRE D=400/355 | 0.048 | 120.18 | 5.77 |
| CME007 | u | MANGUITO UNION GALVA SPIRO ST VENT-MU CONAIRE d=355 | 0.244 | 3.61 | 0.88 |
|  |  | Total |  |  | 158.7 |

###### CCCFIP40400 400 MM

**CCCFIP4040015** ml Cond CONAIRE FIRE PROTECT W 40 mm circular, D=400 mm, espesor 0, 8mm 15 pct fig, simple pared helic
Precio: 150.25
Fabricación y suministro de conductos CONAIRE FIRE PROTECT W de geometría circular, tipo pared simple helicoidal de acero galvanizado en caliente calidad DX51D+Z250/275, de 400mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30006 | ml | TUBO HELICOIDAL GALVA 3000 40 JG FIRE PROTECT W CONAIRE D=400 | 0.333 | 413.9 | 137.83 |
| 40WCO9006 | u | CODO GALVA 90º SEGMENTADO 40 JG FIRE PROTECT W CONAIRE D=400 | 0.018 | 193.35 | 3.48 |
| 40WCO4006 | u | CODO GALVA 45º SEGMENTADO 40 JG FIRE PROTECT W CONAIRE D=400 | 0.043 | 108.64 | 4.67 |
| 40WTS9006 | u | TE SIMPLE GALVA 90º SEGMENTADA 40 JG FIRE PROTECT W CONAIRE D=400 | 0.009 | 223.3 | 2.01 |
| 40WRC021 | u | REDUCCION CONCENTRICA GALVA SEGMENTADA 40 JG FIRE PROTECT W CONAIRE D=450/400 | 0.013 | 152.96 | 1.99 |
| CME008 | u | MANGUITO UNION GALVA SPIRO ST VENT-MU CONAIRE d=400 | 0.066 | 4.1 | 0.27 |
|  |  | Total |  |  | 150.25 |

**CCCFIP4040025** ml Cond CONAIRE FIRE PROTECT W 40 mm circular, D=400 mm, espesor 0, 8mm 25 pct fig, simple pared helic
Precio: 158.74
Fabricación y suministro de conductos CONAIRE FIRE PROTECT W de geometría circular, tipo pared simple helicoidal de acero galvanizado en caliente calidad DX51D+Z250/275, de 400mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30006 | ml | TUBO HELICOIDAL GALVA 3000 40 JG FIRE PROTECT W CONAIRE D=400 | 0.333 | 413.9 | 137.83 |
| 40WCO9006 | u | CODO GALVA 90º SEGMENTADO 40 JG FIRE PROTECT W CONAIRE D=400 | 0.03 | 193.35 | 5.80 |
| 40WCO4006 | u | CODO GALVA 45º SEGMENTADO 40 JG FIRE PROTECT W CONAIRE D=400 | 0.071 | 108.64 | 7.71 |
| 40WTS9006 | u | TE SIMPLE GALVA 90º SEGMENTADA 40 JG FIRE PROTECT W CONAIRE D=400 | 0.016 | 223.3 | 3.57 |
| 40WRC021 | u | REDUCCION CONCENTRICA GALVA SEGMENTADA 40 JG FIRE PROTECT W CONAIRE D=450/400 | 0.022 | 152.96 | 3.37 |
| CME008 | u | MANGUITO UNION GALVA SPIRO ST VENT-MU CONAIRE d=400 | 0.111 | 4.1 | 0.46 |
|  |  | Total |  |  | 158.74 |

**CCCFIP4040035** ml Cond CONAIRE FIRE PROTECT W 40 mm circular, D=400 mm, espesor 0, 8mm 35 pct fig, simple pared helic
Precio: 167.1
Fabricación y suministro de conductos CONAIRE FIRE PROTECT W de geometría circular, tipo pared simple helicoidal de acero galvanizado en caliente calidad DX51D+Z250/275, de 400mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30006 | ml | TUBO HELICOIDAL GALVA 3000 40 JG FIRE PROTECT W CONAIRE D=400 | 0.333 | 413.9 | 137.83 |
| 40WCO9006 | u | CODO GALVA 90º SEGMENTADO 40 JG FIRE PROTECT W CONAIRE D=400 | 0.042 | 193.35 | 8.12 |
| 40WCO4006 | u | CODO GALVA 45º SEGMENTADO 40 JG FIRE PROTECT W CONAIRE D=400 | 0.1 | 108.64 | 10.86 |
| 40WTS9006 | u | TE SIMPLE GALVA 90º SEGMENTADA 40 JG FIRE PROTECT W CONAIRE D=400 | 0.022 | 223.3 | 4.91 |
| 40WRC021 | u | REDUCCION CONCENTRICA GALVA SEGMENTADA 40 JG FIRE PROTECT W CONAIRE D=450/400 | 0.031 | 152.96 | 4.74 |
| CME008 | u | MANGUITO UNION GALVA SPIRO ST VENT-MU CONAIRE d=400 | 0.155 | 4.1 | 0.64 |
|  |  | Total |  |  | 167.1 |

**CCCFIP4040045** ml Cond CONAIRE FIRE PROTECT W 40 mm circular, D=400 mm, espesor 0, 8mm 45 pct fig, simple pared helic
Precio: 175.32
Fabricación y suministro de conductos CONAIRE FIRE PROTECT W de geometría circular, tipo pared simple helicoidal de acero galvanizado en caliente calidad DX51D+Z250/275, de 400mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30006 | ml | TUBO HELICOIDAL GALVA 3000 40 JG FIRE PROTECT W CONAIRE D=400 | 0.333 | 413.9 | 137.83 |
| 40WCO9006 | u | CODO GALVA 90º SEGMENTADO 40 JG FIRE PROTECT W CONAIRE D=400 | 0.054 | 193.35 | 10.44 |
| 40WCO4006 | u | CODO GALVA 45º SEGMENTADO 40 JG FIRE PROTECT W CONAIRE D=400 | 0.129 | 108.64 | 14.01 |
| 40WTS9006 | u | TE SIMPLE GALVA 90º SEGMENTADA 40 JG FIRE PROTECT W CONAIRE D=400 | 0.028 | 223.3 | 6.25 |
| 40WRC021 | u | REDUCCION CONCENTRICA GALVA SEGMENTADA 40 JG FIRE PROTECT W CONAIRE D=450/400 | 0.039 | 152.96 | 5.97 |
| CME008 | u | MANGUITO UNION GALVA SPIRO ST VENT-MU CONAIRE d=400 | 0.199 | 4.1 | 0.82 |
|  |  | Total |  |  | 175.32 |

**CCCFIP4040055** ml Cond CONAIRE FIRE PROTECT W 40 mm circular, D=400 mm, espesor 0, 8mm 55 pct fig, simple pared helic
Precio: 183.81
Fabricación y suministro de conductos CONAIRE FIRE PROTECT W de geometría circular, tipo pared simple helicoidal de acero galvanizado en caliente calidad DX51D+Z250/275, de 400mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30006 | ml | TUBO HELICOIDAL GALVA 3000 40 JG FIRE PROTECT W CONAIRE D=400 | 0.333 | 413.9 | 137.83 |
| 40WCO9006 | u | CODO GALVA 90º SEGMENTADO 40 JG FIRE PROTECT W CONAIRE D=400 | 0.066 | 193.35 | 12.76 |
| 40WCO4006 | u | CODO GALVA 45º SEGMENTADO 40 JG FIRE PROTECT W CONAIRE D=400 | 0.157 | 108.64 | 17.06 |
| 40WTS9006 | u | TE SIMPLE GALVA 90º SEGMENTADA 40 JG FIRE PROTECT W CONAIRE D=400 | 0.035 | 223.3 | 7.82 |
| 40WRC021 | u | REDUCCION CONCENTRICA GALVA SEGMENTADA 40 JG FIRE PROTECT W CONAIRE D=450/400 | 0.048 | 152.96 | 7.34 |
| CME008 | u | MANGUITO UNION GALVA SPIRO ST VENT-MU CONAIRE d=400 | 0.244 | 4.1 | 1.00 |
|  |  | Total |  |  | 183.81 |

###### CCCFIP40450 450 MM

**CCCFIP4045015** ml Cond CONAIRE FIRE PROTECT W 40 mm circular, D=450 mm, espesor 0, 8mm 15 pct fig, simple pared helic
Precio: 170.1
Fabricación y suministro de conductos CONAIRE FIRE PROTECT W de geometría circular, tipo pared simple helicoidal de acero galvanizado en caliente calidad DX51D+Z250/275, de 450mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30007 | ml | TUBO HELICOIDAL GALVA 3000 40 JG FIRE PROTECT W CONAIRE D=450 | 0.333 | 466.25 | 155.26 |
| 40WCO9007 | u | CODO GALVA 90º SEGMENTADO 40 JG FIRE PROTECT W CONAIRE D=450 | 0.018 | 233.32 | 4.20 |
| 40WCO4007 | u | CODO GALVA 45º SEGMENTADO 40 JG FIRE PROTECT W CONAIRE D=450 | 0.043 | 131.89 | 5.67 |
| 40WTS9007 | u | TE SIMPLE GALVA 90º SEGMENTADA 40 JG FIRE PROTECT W CONAIRE D=450 | 0.009 | 271.21 | 2.44 |
| 40WRC027 | u | REDUCCION CONCENTRICA GALVA SEGMENTADA 40 JG FIRE PROTECT W CONAIRE D=500/450 | 0.013 | 170.78 | 2.22 |
| CME009 | u | MANGUITO UNION GALVA SPIRO ST VENT-MU CONAIRE d=450 | 0.066 | 4.66 | 0.31 |
|  |  | Total |  |  | 170.1 |

**CCCFIP4045025** ml Cond CONAIRE FIRE PROTECT W 40 mm circular, D=450 mm, espesor 0, 8mm 25 pct fig, simple pared helic
Precio: 180.24
Fabricación y suministro de conductos CONAIRE FIRE PROTECT W de geometría circular, tipo pared simple helicoidal de acero galvanizado en caliente calidad DX51D+Z250/275, de 450mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30007 | ml | TUBO HELICOIDAL GALVA 3000 40 JG FIRE PROTECT W CONAIRE D=450 | 0.333 | 466.25 | 155.26 |
| 40WCO9007 | u | CODO GALVA 90º SEGMENTADO 40 JG FIRE PROTECT W CONAIRE D=450 | 0.03 | 233.32 | 7.00 |
| 40WCO4007 | u | CODO GALVA 45º SEGMENTADO 40 JG FIRE PROTECT W CONAIRE D=450 | 0.071 | 131.89 | 9.36 |
| 40WTS9007 | u | TE SIMPLE GALVA 90º SEGMENTADA 40 JG FIRE PROTECT W CONAIRE D=450 | 0.016 | 271.21 | 4.34 |
| 40WRC027 | u | REDUCCION CONCENTRICA GALVA SEGMENTADA 40 JG FIRE PROTECT W CONAIRE D=500/450 | 0.022 | 170.78 | 3.76 |
| CME009 | u | MANGUITO UNION GALVA SPIRO ST VENT-MU CONAIRE d=450 | 0.111 | 4.66 | 0.52 |
|  |  | Total |  |  | 180.24 |

**CCCFIP4045035** ml Cond CONAIRE FIRE PROTECT W 40 mm circular, D=450 mm, espesor 0, 8mm 35 pct fig, simple pared helic
Precio: 190.23
Fabricación y suministro de conductos CONAIRE FIRE PROTECT W de geometría circular, tipo pared simple helicoidal de acero galvanizado en caliente calidad DX51D+Z250/275, de 450mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30007 | ml | TUBO HELICOIDAL GALVA 3000 40 JG FIRE PROTECT W CONAIRE D=450 | 0.333 | 466.25 | 155.26 |
| 40WCO9007 | u | CODO GALVA 90º SEGMENTADO 40 JG FIRE PROTECT W CONAIRE D=450 | 0.042 | 233.32 | 9.80 |
| 40WCO4007 | u | CODO GALVA 45º SEGMENTADO 40 JG FIRE PROTECT W CONAIRE D=450 | 0.1 | 131.89 | 13.19 |
| 40WTS9007 | u | TE SIMPLE GALVA 90º SEGMENTADA 40 JG FIRE PROTECT W CONAIRE D=450 | 0.022 | 271.21 | 5.97 |
| 40WRC027 | u | REDUCCION CONCENTRICA GALVA SEGMENTADA 40 JG FIRE PROTECT W CONAIRE D=500/450 | 0.031 | 170.78 | 5.29 |
| CME009 | u | MANGUITO UNION GALVA SPIRO ST VENT-MU CONAIRE d=450 | 0.155 | 4.66 | 0.72 |
|  |  | Total |  |  | 190.23 |

**CCCFIP4045045** ml Cond CONAIRE FIRE PROTECT W 40 mm circular, D=450 mm, espesor 0, 8mm 45 pct fig, simple pared helic
Precio: 200.05
Fabricación y suministro de conductos CONAIRE FIRE PROTECT W de geometría circular, tipo pared simple helicoidal de acero galvanizado en caliente calidad DX51D+Z250/275, de 450mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30007 | ml | TUBO HELICOIDAL GALVA 3000 40 JG FIRE PROTECT W CONAIRE D=450 | 0.333 | 466.25 | 155.26 |
| 40WCO9007 | u | CODO GALVA 90º SEGMENTADO 40 JG FIRE PROTECT W CONAIRE D=450 | 0.054 | 233.32 | 12.60 |
| 40WCO4007 | u | CODO GALVA 45º SEGMENTADO 40 JG FIRE PROTECT W CONAIRE D=450 | 0.129 | 131.89 | 17.01 |
| 40WTS9007 | u | TE SIMPLE GALVA 90º SEGMENTADA 40 JG FIRE PROTECT W CONAIRE D=450 | 0.028 | 271.21 | 7.59 |
| 40WRC027 | u | REDUCCION CONCENTRICA GALVA SEGMENTADA 40 JG FIRE PROTECT W CONAIRE D=500/450 | 0.039 | 170.78 | 6.66 |
| CME009 | u | MANGUITO UNION GALVA SPIRO ST VENT-MU CONAIRE d=450 | 0.199 | 4.66 | 0.93 |
|  |  | Total |  |  | 200.05 |

**CCCFIP4045055** ml Cond CONAIRE FIRE PROTECT W 40 mm circular, D=450 mm, espesor 0, 8mm 55 pct fig, simple pared helic
Precio: 210.2
Fabricación y suministro de conductos CONAIRE FIRE PROTECT W de geometría circular, tipo pared simple helicoidal de acero galvanizado en caliente calidad DX51D+Z250/275, de 450mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30007 | ml | TUBO HELICOIDAL GALVA 3000 40 JG FIRE PROTECT W CONAIRE D=450 | 0.333 | 466.25 | 155.26 |
| 40WCO9007 | u | CODO GALVA 90º SEGMENTADO 40 JG FIRE PROTECT W CONAIRE D=450 | 0.066 | 233.32 | 15.40 |
| 40WCO4007 | u | CODO GALVA 45º SEGMENTADO 40 JG FIRE PROTECT W CONAIRE D=450 | 0.157 | 131.89 | 20.71 |
| 40WTS9007 | u | TE SIMPLE GALVA 90º SEGMENTADA 40 JG FIRE PROTECT W CONAIRE D=450 | 0.035 | 271.21 | 9.49 |
| 40WRC027 | u | REDUCCION CONCENTRICA GALVA SEGMENTADA 40 JG FIRE PROTECT W CONAIRE D=500/450 | 0.048 | 170.78 | 8.20 |
| CME009 | u | MANGUITO UNION GALVA SPIRO ST VENT-MU CONAIRE d=450 | 0.244 | 4.66 | 1.14 |
|  |  | Total |  |  | 210.2 |

###### CCCFIP40500 500 MM

**CCCFIP4050015** ml Cond CONAIRE FIRE PROTECT W 40 mm circular, D=500 mm, espesor 0, 8mm 15 pct fig, simple pared helic
Precio: 193.43
Fabricación y suministro de conductos CONAIRE FIRE PROTECT W de geometría circular, tipo pared simple helicoidal de acero galvanizado en caliente calidad DX51D+Z250/275, de 500mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30008 | ml | TUBO HELICOIDAL GALVA 3000 40 JG FIRE PROTECT W CONAIRE D=500 | 0.333 | 530.55 | 176.67 |
| 40WCO9008 | u | CODO GALVA 90º SEGMENTADO 40 JG FIRE PROTECT W CONAIRE D=500 | 0.018 | 270.42 | 4.87 |
| 40WCO4008 | u | CODO GALVA 45º SEGMENTADO 40 JG FIRE PROTECT W CONAIRE D=500 | 0.043 | 156.17 | 6.72 |
| 40WTS9008 | u | TE SIMPLE GALVA 90º SEGMENTADA 40 JG FIRE PROTECT W CONAIRE D=500 | 0.009 | 307.35 | 2.77 |
| 40WRC034 | u | REDUCCION CONCENTRICA GALVA SEGMENTADA 40 JG FIRE PROTECT W CONAIRE D=560/500 | 0.013 | 157.82 | 2.05 |
| CME010 | u | MANGUITO UNION GALVA SPIRO ST VENT-MU CONAIRE d=500 | 0.066 | 5.32 | 0.35 |
|  |  | Total |  |  | 193.43 |

**CCCFIP4050025** ml Cond CONAIRE FIRE PROTECT W 40 mm circular, D=500 mm, espesor 0, 8mm 25 pct fig, simple pared helic
Precio: 204.85
Fabricación y suministro de conductos CONAIRE FIRE PROTECT W de geometría circular, tipo pared simple helicoidal de acero galvanizado en caliente calidad DX51D+Z250/275, de 500mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30008 | ml | TUBO HELICOIDAL GALVA 3000 40 JG FIRE PROTECT W CONAIRE D=500 | 0.333 | 530.55 | 176.67 |
| 40WCO9008 | u | CODO GALVA 90º SEGMENTADO 40 JG FIRE PROTECT W CONAIRE D=500 | 0.03 | 270.42 | 8.11 |
| 40WCO4008 | u | CODO GALVA 45º SEGMENTADO 40 JG FIRE PROTECT W CONAIRE D=500 | 0.071 | 156.17 | 11.09 |
| 40WTS9008 | u | TE SIMPLE GALVA 90º SEGMENTADA 40 JG FIRE PROTECT W CONAIRE D=500 | 0.016 | 307.35 | 4.92 |
| 40WRC034 | u | REDUCCION CONCENTRICA GALVA SEGMENTADA 40 JG FIRE PROTECT W CONAIRE D=560/500 | 0.022 | 157.82 | 3.47 |
| CME010 | u | MANGUITO UNION GALVA SPIRO ST VENT-MU CONAIRE d=500 | 0.111 | 5.32 | 0.59 |
|  |  | Total |  |  | 204.85 |

**CCCFIP4050035** ml Cond CONAIRE FIRE PROTECT W 40 mm circular, D=500 mm, espesor 0, 8mm 35 pct fig, simple pared helic
Precio: 216.12
Fabricación y suministro de conductos CONAIRE FIRE PROTECT W de geometría circular, tipo pared simple helicoidal de acero galvanizado en caliente calidad DX51D+Z250/275, de 500mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30008 | ml | TUBO HELICOIDAL GALVA 3000 40 JG FIRE PROTECT W CONAIRE D=500 | 0.333 | 530.55 | 176.67 |
| 40WCO9008 | u | CODO GALVA 90º SEGMENTADO 40 JG FIRE PROTECT W CONAIRE D=500 | 0.042 | 270.42 | 11.36 |
| 40WCO4008 | u | CODO GALVA 45º SEGMENTADO 40 JG FIRE PROTECT W CONAIRE D=500 | 0.1 | 156.17 | 15.62 |
| 40WTS9008 | u | TE SIMPLE GALVA 90º SEGMENTADA 40 JG FIRE PROTECT W CONAIRE D=500 | 0.022 | 307.35 | 6.76 |
| 40WRC034 | u | REDUCCION CONCENTRICA GALVA SEGMENTADA 40 JG FIRE PROTECT W CONAIRE D=560/500 | 0.031 | 157.82 | 4.89 |
| CME010 | u | MANGUITO UNION GALVA SPIRO ST VENT-MU CONAIRE d=500 | 0.155 | 5.32 | 0.82 |
|  |  | Total |  |  | 216.12 |

**CCCFIP4050045** ml Cond CONAIRE FIRE PROTECT W 40 mm circular, D=500 mm, espesor 0, 8mm 45 pct fig, simple pared helic
Precio: 227.24
Fabricación y suministro de conductos CONAIRE FIRE PROTECT W de geometría circular, tipo pared simple helicoidal de acero galvanizado en caliente calidad DX51D+Z250/275, de 500mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30008 | ml | TUBO HELICOIDAL GALVA 3000 40 JG FIRE PROTECT W CONAIRE D=500 | 0.333 | 530.55 | 176.67 |
| 40WCO9008 | u | CODO GALVA 90º SEGMENTADO 40 JG FIRE PROTECT W CONAIRE D=500 | 0.054 | 270.42 | 14.60 |
| 40WCO4008 | u | CODO GALVA 45º SEGMENTADO 40 JG FIRE PROTECT W CONAIRE D=500 | 0.129 | 156.17 | 20.15 |
| 40WTS9008 | u | TE SIMPLE GALVA 90º SEGMENTADA 40 JG FIRE PROTECT W CONAIRE D=500 | 0.028 | 307.35 | 8.61 |
| 40WRC034 | u | REDUCCION CONCENTRICA GALVA SEGMENTADA 40 JG FIRE PROTECT W CONAIRE D=560/500 | 0.039 | 157.82 | 6.15 |
| CME010 | u | MANGUITO UNION GALVA SPIRO ST VENT-MU CONAIRE d=500 | 0.199 | 5.32 | 1.06 |
|  |  | Total |  |  | 227.24 |

**CCCFIP4050055** ml Cond CONAIRE FIRE PROTECT W 40 mm circular, D=500 mm, espesor 0, 8mm 55 pct fig, simple pared helic
Precio: 238.68
Fabricación y suministro de conductos CONAIRE FIRE PROTECT W de geometría circular, tipo pared simple helicoidal de acero galvanizado en caliente calidad DX51D+Z250/275, de 500mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30008 | ml | TUBO HELICOIDAL GALVA 3000 40 JG FIRE PROTECT W CONAIRE D=500 | 0.333 | 530.55 | 176.67 |
| 40WCO9008 | u | CODO GALVA 90º SEGMENTADO 40 JG FIRE PROTECT W CONAIRE D=500 | 0.066 | 270.42 | 17.85 |
| 40WCO4008 | u | CODO GALVA 45º SEGMENTADO 40 JG FIRE PROTECT W CONAIRE D=500 | 0.157 | 156.17 | 24.52 |
| 40WTS9008 | u | TE SIMPLE GALVA 90º SEGMENTADA 40 JG FIRE PROTECT W CONAIRE D=500 | 0.035 | 307.35 | 10.76 |
| 40WRC034 | u | REDUCCION CONCENTRICA GALVA SEGMENTADA 40 JG FIRE PROTECT W CONAIRE D=560/500 | 0.048 | 157.82 | 7.58 |
| CME010 | u | MANGUITO UNION GALVA SPIRO ST VENT-MU CONAIRE d=500 | 0.244 | 5.32 | 1.30 |
|  |  | Total |  |  | 238.68 |

###### CCCFIP40560 560 MM

**CCCFIP4056015** ml Cond CONAIRE FIRE PROTECT W 40 mm circular, D=560 mm, espesor 0, 8mm 15 pct fig, simple pared helic
Precio: 217.25
Fabricación y suministro de conductos CONAIRE FIRE PROTECT W de geometría circular, tipo pared simple helicoidal de acero galvanizado en caliente calidad DX51D+Z250/275, de 560mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30009 | ml | TUBO HELICOIDAL GALVA 3000 40 JG FIRE PROTECT W CONAIRE D=560 | 0.333 | 594.85 | 198.09 |
| 40WCO9009 | u | CODO GALVA 90º SEGMENTADO 40 JG FIRE PROTECT W CONAIRE D=560 | 0.018 | 296.77 | 5.34 |
| 40WCO4009 | u | CODO GALVA 45º SEGMENTADO 40 JG FIRE PROTECT W CONAIRE D=560 | 0.043 | 171.79 | 7.39 |
| 40WTS9009 | u | TE SIMPLE GALVA 90º SEGMENTADA 40 JG FIRE PROTECT W CONAIRE D=560 | 0.009 | 336.22 | 3.03 |
| 40WRC042 | u | REDUCCION CONCENTRICA GALVA SEGMENTADA 40 JG FIRE PROTECT W CONAIRE D=600/560 | 0.013 | 228.46 | 2.97 |
| CME011 | u | MANGUITO UNION GALVA SPIRO ST VENT-MU CONAIRE d=560 | 0.066 | 6.47 | 0.43 |
|  |  | Total |  |  | 217.25 |

**CCCFIP4056025** ml Cond CONAIRE FIRE PROTECT W 40 mm circular, D=560 mm, espesor 0, 8mm 25 pct fig, simple pared helic
Precio: 230.32
Fabricación y suministro de conductos CONAIRE FIRE PROTECT W de geometría circular, tipo pared simple helicoidal de acero galvanizado en caliente calidad DX51D+Z250/275, de 560mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30009 | ml | TUBO HELICOIDAL GALVA 3000 40 JG FIRE PROTECT W CONAIRE D=560 | 0.333 | 594.85 | 198.09 |
| 40WCO9009 | u | CODO GALVA 90º SEGMENTADO 40 JG FIRE PROTECT W CONAIRE D=560 | 0.03 | 296.77 | 8.90 |
| 40WCO4009 | u | CODO GALVA 45º SEGMENTADO 40 JG FIRE PROTECT W CONAIRE D=560 | 0.071 | 171.79 | 12.20 |
| 40WTS9009 | u | TE SIMPLE GALVA 90º SEGMENTADA 40 JG FIRE PROTECT W CONAIRE D=560 | 0.016 | 336.22 | 5.38 |
| 40WRC042 | u | REDUCCION CONCENTRICA GALVA SEGMENTADA 40 JG FIRE PROTECT W CONAIRE D=600/560 | 0.022 | 228.46 | 5.03 |
| CME011 | u | MANGUITO UNION GALVA SPIRO ST VENT-MU CONAIRE d=560 | 0.111 | 6.47 | 0.72 |
|  |  | Total |  |  | 230.32 |

**CCCFIP4056035** ml Cond CONAIRE FIRE PROTECT W 40 mm circular, D=560 mm, espesor 0, 8mm 35 pct fig, simple pared helic
Precio: 243.21
Fabricación y suministro de conductos CONAIRE FIRE PROTECT W de geometría circular, tipo pared simple helicoidal de acero galvanizado en caliente calidad DX51D+Z250/275, de 560mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30009 | ml | TUBO HELICOIDAL GALVA 3000 40 JG FIRE PROTECT W CONAIRE D=560 | 0.333 | 594.85 | 198.09 |
| 40WCO9009 | u | CODO GALVA 90º SEGMENTADO 40 JG FIRE PROTECT W CONAIRE D=560 | 0.042 | 296.77 | 12.46 |
| 40WCO4009 | u | CODO GALVA 45º SEGMENTADO 40 JG FIRE PROTECT W CONAIRE D=560 | 0.1 | 171.79 | 17.18 |
| 40WTS9009 | u | TE SIMPLE GALVA 90º SEGMENTADA 40 JG FIRE PROTECT W CONAIRE D=560 | 0.022 | 336.22 | 7.40 |
| 40WRC042 | u | REDUCCION CONCENTRICA GALVA SEGMENTADA 40 JG FIRE PROTECT W CONAIRE D=600/560 | 0.031 | 228.46 | 7.08 |
| CME011 | u | MANGUITO UNION GALVA SPIRO ST VENT-MU CONAIRE d=560 | 0.155 | 6.47 | 1.00 |
|  |  | Total |  |  | 243.21 |

**CCCFIP4056045** ml Cond CONAIRE FIRE PROTECT W 40 mm circular, D=560 mm, espesor 0, 8mm 45 pct fig, simple pared helic
Precio: 255.89
Fabricación y suministro de conductos CONAIRE FIRE PROTECT W de geometría circular, tipo pared simple helicoidal de acero galvanizado en caliente calidad DX51D+Z250/275, de 560mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30009 | ml | TUBO HELICOIDAL GALVA 3000 40 JG FIRE PROTECT W CONAIRE D=560 | 0.333 | 594.85 | 198.09 |
| 40WCO9009 | u | CODO GALVA 90º SEGMENTADO 40 JG FIRE PROTECT W CONAIRE D=560 | 0.054 | 296.77 | 16.03 |
| 40WCO4009 | u | CODO GALVA 45º SEGMENTADO 40 JG FIRE PROTECT W CONAIRE D=560 | 0.129 | 171.79 | 22.16 |
| 40WTS9009 | u | TE SIMPLE GALVA 90º SEGMENTADA 40 JG FIRE PROTECT W CONAIRE D=560 | 0.028 | 336.22 | 9.41 |
| 40WRC042 | u | REDUCCION CONCENTRICA GALVA SEGMENTADA 40 JG FIRE PROTECT W CONAIRE D=600/560 | 0.039 | 228.46 | 8.91 |
| CME011 | u | MANGUITO UNION GALVA SPIRO ST VENT-MU CONAIRE d=560 | 0.199 | 6.47 | 1.29 |
|  |  | Total |  |  | 255.89 |

**CCCFIP4056055** ml Cond CONAIRE FIRE PROTECT W 40 mm circular, D=560 mm, espesor 0, 8mm 55 pct fig, simple pared helic
Precio: 268.97
Fabricación y suministro de conductos CONAIRE FIRE PROTECT W de geometría circular, tipo pared simple helicoidal de acero galvanizado en caliente calidad DX51D+Z250/275, de 560mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30009 | ml | TUBO HELICOIDAL GALVA 3000 40 JG FIRE PROTECT W CONAIRE D=560 | 0.333 | 594.85 | 198.09 |
| 40WCO9009 | u | CODO GALVA 90º SEGMENTADO 40 JG FIRE PROTECT W CONAIRE D=560 | 0.066 | 296.77 | 19.59 |
| 40WCO4009 | u | CODO GALVA 45º SEGMENTADO 40 JG FIRE PROTECT W CONAIRE D=560 | 0.157 | 171.79 | 26.97 |
| 40WTS9009 | u | TE SIMPLE GALVA 90º SEGMENTADA 40 JG FIRE PROTECT W CONAIRE D=560 | 0.035 | 336.22 | 11.77 |
| 40WRC042 | u | REDUCCION CONCENTRICA GALVA SEGMENTADA 40 JG FIRE PROTECT W CONAIRE D=600/560 | 0.048 | 228.46 | 10.97 |
| CME011 | u | MANGUITO UNION GALVA SPIRO ST VENT-MU CONAIRE d=560 | 0.244 | 6.47 | 1.58 |
|  |  | Total |  |  | 268.97 |

###### CCCFIP40600 600 MM

**CCCFIP4060015** ml Cond CONAIRE FIRE PROTECT W 40 mm circular, D=600 mm, espesor 0, 8mm 15 pct fig, simple pared helic
Precio: 235.24
Fabricación y suministro de conductos CONAIRE FIRE PROTECT W de geometría circular, tipo pared simple helicoidal de acero galvanizado en caliente calidad DX51D+Z250/275, de 600mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 40WMR30010 | ml | TUBO HELICOIDAL GALVA 3000 40 JG FIRE PROTECT W CONAIRE D=600 | 0.333 | 637.91 | 212.42 |
| 40WCO9010 | u | CODO GALVA 90º SEGMENTADO 40 JG FIRE PROTECT W CONAIRE D=600 | 0.018 | 370.1 | 6.66 |
| 40WCO4010 | u | CODO GALVA 45º SEGMENTADO 40 JG FIRE PROTECT W CONAIRE D=600 | 0.043 | 208.38 | 8.96 |
| 40WTS9010 | u | TE SIMPLE GALVA 90º SEGMENTADA 40 JG FIRE PROTECT W CONAIRE D=600 | 0.009 | 419.94 | 3.78 |
| 40WRC042 | u | REDUCCION CONCENTRICA GALVA SEGMENTADA 40 JG FIRE PROTECT W CONAIRE D=600/560 | 0.013 | 228.46 | 2.97 |
| CME012 | u | MANGUITO UNION GALVA SPIRO ST VENT-MU CONAIRE d=600 | 0.066 | 6.75 | 0.45 |
|  |  | Total |  |  | 235.24 |

**CCCFIP4060025** ml Cond CONAIRE FIRE PROTECT W 40 mm circular, D=600 mm, espesor 0, 8mm 25 pct fig, simple pared helic
Precio: 250.81
Fabricación y suministro de conductos CONAIRE FIRE PROTECT W de geometría circular, tipo pared simple helicoidal de acero galvanizado en caliente calidad DX51D+Z250/275, de 600mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 40WMR30010 | ml | TUBO HELICOIDAL GALVA 3000 40 JG FIRE PROTECT W CONAIRE D=600 | 0.333 | 637.91 | 212.42 |
| 40WCO9010 | u | CODO GALVA 90º SEGMENTADO 40 JG FIRE PROTECT W CONAIRE D=600 | 0.03 | 370.1 | 11.10 |
| 40WCO4010 | u | CODO GALVA 45º SEGMENTADO 40 JG FIRE PROTECT W CONAIRE D=600 | 0.071 | 208.38 | 14.79 |
| 40WTS9010 | u | TE SIMPLE GALVA 90º SEGMENTADA 40 JG FIRE PROTECT W CONAIRE D=600 | 0.016 | 419.94 | 6.72 |
| 40WRC042 | u | REDUCCION CONCENTRICA GALVA SEGMENTADA 40 JG FIRE PROTECT W CONAIRE D=600/560 | 0.022 | 228.46 | 5.03 |
| CME012 | u | MANGUITO UNION GALVA SPIRO ST VENT-MU CONAIRE d=600 | 0.111 | 6.75 | 0.75 |
|  |  | Total |  |  | 250.81 |

**CCCFIP4060035** ml Cond CONAIRE FIRE PROTECT W 40 mm circular, D=600 mm, espesor 0, 8mm 35 pct fig, simple pared helic
Precio: 266.17
Fabricación y suministro de conductos CONAIRE FIRE PROTECT W de geometría circular, tipo pared simple helicoidal de acero galvanizado en caliente calidad DX51D+Z250/275, de 600mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 40WMR30010 | ml | TUBO HELICOIDAL GALVA 3000 40 JG FIRE PROTECT W CONAIRE D=600 | 0.333 | 637.91 | 212.42 |
| 40WCO9010 | u | CODO GALVA 90º SEGMENTADO 40 JG FIRE PROTECT W CONAIRE D=600 | 0.042 | 370.1 | 15.54 |
| 40WCO4010 | u | CODO GALVA 45º SEGMENTADO 40 JG FIRE PROTECT W CONAIRE D=600 | 0.1 | 208.38 | 20.84 |
| 40WTS9010 | u | TE SIMPLE GALVA 90º SEGMENTADA 40 JG FIRE PROTECT W CONAIRE D=600 | 0.022 | 419.94 | 9.24 |
| 40WRC042 | u | REDUCCION CONCENTRICA GALVA SEGMENTADA 40 JG FIRE PROTECT W CONAIRE D=600/560 | 0.031 | 228.46 | 7.08 |
| CME012 | u | MANGUITO UNION GALVA SPIRO ST VENT-MU CONAIRE d=600 | 0.155 | 6.75 | 1.05 |
|  |  | Total |  |  | 266.17 |

**CCCFIP4060045** ml Cond CONAIRE FIRE PROTECT W 40 mm circular, D=600 mm, espesor 0, 8mm 45 pct fig, simple pared helic
Precio: 281.3
Fabricación y suministro de conductos CONAIRE FIRE PROTECT W de geometría circular, tipo pared simple helicoidal de acero galvanizado en caliente calidad DX51D+Z250/275, de 600mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 40WMR30010 | ml | TUBO HELICOIDAL GALVA 3000 40 JG FIRE PROTECT W CONAIRE D=600 | 0.333 | 637.91 | 212.42 |
| 40WCO9010 | u | CODO GALVA 90º SEGMENTADO 40 JG FIRE PROTECT W CONAIRE D=600 | 0.054 | 370.1 | 19.99 |
| 40WCO4010 | u | CODO GALVA 45º SEGMENTADO 40 JG FIRE PROTECT W CONAIRE D=600 | 0.129 | 208.38 | 26.88 |
| 40WTS9010 | u | TE SIMPLE GALVA 90º SEGMENTADA 40 JG FIRE PROTECT W CONAIRE D=600 | 0.028 | 419.94 | 11.76 |
| 40WRC042 | u | REDUCCION CONCENTRICA GALVA SEGMENTADA 40 JG FIRE PROTECT W CONAIRE D=600/560 | 0.039 | 228.46 | 8.91 |
| CME012 | u | MANGUITO UNION GALVA SPIRO ST VENT-MU CONAIRE d=600 | 0.199 | 6.75 | 1.34 |
|  |  | Total |  |  | 281.3 |

**CCCFIP4060055** ml Cond CONAIRE FIRE PROTECT W 40 mm circular, D=600 mm, espesor 0, 8mm 55 pct fig, simple pared helic
Precio: 296.89
Fabricación y suministro de conductos CONAIRE FIRE PROTECT W de geometría circular, tipo pared simple helicoidal de acero galvanizado en caliente calidad DX51D+Z250/275, de 600mm de diámetro y 0,8 mm de espesor, incorpora en el exterior de la pared del conducto un aislamiento térmico resistente al fuego reforzado con malla de acero galvanizado de composicion especial resistente a altas temperaturas ULTIMATE PROTECT-W de la marca ISOVER de 40 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 40WMR30010 | ml | TUBO HELICOIDAL GALVA 3000 40 JG FIRE PROTECT W CONAIRE D=600 | 0.333 | 637.91 | 212.42 |
| 40WCO9010 | u | CODO GALVA 90º SEGMENTADO 40 JG FIRE PROTECT W CONAIRE D=600 | 0.066 | 370.1 | 24.43 |
| 40WCO4010 | u | CODO GALVA 45º SEGMENTADO 40 JG FIRE PROTECT W CONAIRE D=600 | 0.157 | 208.38 | 32.72 |
| 40WTS9010 | u | TE SIMPLE GALVA 90º SEGMENTADA 40 JG FIRE PROTECT W CONAIRE D=600 | 0.035 | 419.94 | 14.70 |
| 40WRC042 | u | REDUCCION CONCENTRICA GALVA SEGMENTADA 40 JG FIRE PROTECT W CONAIRE D=600/560 | 0.048 | 228.46 | 10.97 |
| CME012 | u | MANGUITO UNION GALVA SPIRO ST VENT-MU CONAIRE d=600 | 0.244 | 6.75 | 1.65 |
|  |  | Total |  |  | 296.89 |

###### JGFIPRT50 JG FIRE PROTECT 50 mm

###### CCCFIP50150 150 MM

**CCCFIP5015015** ml Cond CONAIRE FIRE PROTECT W 50 mm circular, D=150 mm, espesor 0, 8mm 15 pct fig, simple pared helic
Precio: 68.47
Fabricación y suministro de conductos CONAIRE FIRE PROTECT W de geometría circular, tipo pared simple helicoidal de acero galvanizado en caliente calidad DX51D+Z250/275, de 150mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30001 | ml | TUBO HELICOIDAL GALVA 3000 50 JG FIRE PROTECT W CONAIRE D=150 | 0.333 | 190.88 | 63.56 |
| 50WCO9001 | u | CODO GALVA 90º SEGMENTADO 50 JG FIRE PROTECT W CONAIRE D=150 | 0.018 | 70.14 | 1.26 |
| 50WCO4001 | u | CODO GALVA 45º SEGMENTADO 50 JG FIRE PROTECT W CONAIRE D=150 | 0.043 | 43.05 | 1.85 |
| 50WTS9001 | u | TE SIMPLE GALVA 90º SEGMENTADA 50 JG FIRE PROTECT W CONAIRE D=150 | 0.009 | 91.43 | 0.82 |
| 50WRC001 | u | REDUCCION CONCENTRICA GALVA SEGMENTADA 50 JG FIRE PROTECT W CONAIRE D=200/150 | 0.013 | 67.25 | 0.87 |
| CME003 | u | MANGUITO UNION GALVA SPIRO ST VENT-MU CONAIRE d=150 | 0.066 | 1.68 | 0.11 |
|  |  | Total |  |  | 68.47 |

**CCCFIP5015025** ml Cond CONAIRE FIRE PROTECT W 50 mm circular, D=150 mm, espesor 0, 8mm 25 pct fig, simple pared helic
Precio: 71.85
Fabricación y suministro de conductos CONAIRE FIRE PROTECT W de geometría circular, tipo pared simple helicoidal de acero galvanizado en caliente calidad DX51D+Z250/275, de 150mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30001 | ml | TUBO HELICOIDAL GALVA 3000 50 JG FIRE PROTECT W CONAIRE D=150 | 0.333 | 190.88 | 63.56 |
| 50WCO9001 | u | CODO GALVA 90º SEGMENTADO 50 JG FIRE PROTECT W CONAIRE D=150 | 0.03 | 70.14 | 2.10 |
| 50WCO4001 | u | CODO GALVA 45º SEGMENTADO 50 JG FIRE PROTECT W CONAIRE D=150 | 0.071 | 43.05 | 3.06 |
| 50WTS9001 | u | TE SIMPLE GALVA 90º SEGMENTADA 50 JG FIRE PROTECT W CONAIRE D=150 | 0.016 | 91.43 | 1.46 |
| 50WRC001 | u | REDUCCION CONCENTRICA GALVA SEGMENTADA 50 JG FIRE PROTECT W CONAIRE D=200/150 | 0.022 | 67.25 | 1.48 |
| CME003 | u | MANGUITO UNION GALVA SPIRO ST VENT-MU CONAIRE d=150 | 0.111 | 1.68 | 0.19 |
|  |  | Total |  |  | 71.85 |

**CCCFIP5015035** ml Cond CONAIRE FIRE PROTECT W 50 mm circular, D=150 mm, espesor 0, 8mm 35 pct fig, simple pared helic
Precio: 75.17
Fabricación y suministro de conductos CONAIRE FIRE PROTECT W de geometría circular, tipo pared simple helicoidal de acero galvanizado en caliente calidad DX51D+Z250/275, de 150mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30001 | ml | TUBO HELICOIDAL GALVA 3000 50 JG FIRE PROTECT W CONAIRE D=150 | 0.333 | 190.88 | 63.56 |
| 50WCO9001 | u | CODO GALVA 90º SEGMENTADO 50 JG FIRE PROTECT W CONAIRE D=150 | 0.042 | 70.14 | 2.95 |
| 50WCO4001 | u | CODO GALVA 45º SEGMENTADO 50 JG FIRE PROTECT W CONAIRE D=150 | 0.1 | 43.05 | 4.31 |
| 50WTS9001 | u | TE SIMPLE GALVA 90º SEGMENTADA 50 JG FIRE PROTECT W CONAIRE D=150 | 0.022 | 91.43 | 2.01 |
| 50WRC001 | u | REDUCCION CONCENTRICA GALVA SEGMENTADA 50 JG FIRE PROTECT W CONAIRE D=200/150 | 0.031 | 67.25 | 2.08 |
| CME003 | u | MANGUITO UNION GALVA SPIRO ST VENT-MU CONAIRE d=150 | 0.155 | 1.68 | 0.26 |
|  |  | Total |  |  | 75.17 |

**CCCFIP5015045** ml Cond CONAIRE FIRE PROTECT W 50 mm circular, D=150 mm, espesor 0, 8mm 45 pct fig, simple pared helic
Precio: 78.41
Fabricación y suministro de conductos CONAIRE FIRE PROTECT W de geometría circular, tipo pared simple helicoidal de acero galvanizado en caliente calidad DX51D+Z250/275, de 150mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30001 | ml | TUBO HELICOIDAL GALVA 3000 50 JG FIRE PROTECT W CONAIRE D=150 | 0.333 | 190.88 | 63.56 |
| 50WCO9001 | u | CODO GALVA 90º SEGMENTADO 50 JG FIRE PROTECT W CONAIRE D=150 | 0.054 | 70.14 | 3.79 |
| 50WCO4001 | u | CODO GALVA 45º SEGMENTADO 50 JG FIRE PROTECT W CONAIRE D=150 | 0.129 | 43.05 | 5.55 |
| 50WTS9001 | u | TE SIMPLE GALVA 90º SEGMENTADA 50 JG FIRE PROTECT W CONAIRE D=150 | 0.028 | 91.43 | 2.56 |
| 50WRC001 | u | REDUCCION CONCENTRICA GALVA SEGMENTADA 50 JG FIRE PROTECT W CONAIRE D=200/150 | 0.039 | 67.25 | 2.62 |
| CME003 | u | MANGUITO UNION GALVA SPIRO ST VENT-MU CONAIRE d=150 | 0.199 | 1.68 | 0.33 |
|  |  | Total |  |  | 78.41 |

**CCCFIP5015055** ml Cond CONAIRE FIRE PROTECT W 50 mm circular, D=150 mm, espesor 0, 8mm 55 pct fig, simple pared helic
Precio: 81.79
Fabricación y suministro de conductos CONAIRE FIRE PROTECT W de geometría circular, tipo pared simple helicoidal de acero galvanizado en caliente calidad DX51D+Z250/275, de 150mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30001 | ml | TUBO HELICOIDAL GALVA 3000 50 JG FIRE PROTECT W CONAIRE D=150 | 0.333 | 190.88 | 63.56 |
| 50WCO9001 | u | CODO GALVA 90º SEGMENTADO 50 JG FIRE PROTECT W CONAIRE D=150 | 0.066 | 70.14 | 4.63 |
| 50WCO4001 | u | CODO GALVA 45º SEGMENTADO 50 JG FIRE PROTECT W CONAIRE D=150 | 0.157 | 43.05 | 6.76 |
| 50WTS9001 | u | TE SIMPLE GALVA 90º SEGMENTADA 50 JG FIRE PROTECT W CONAIRE D=150 | 0.035 | 91.43 | 3.20 |
| 50WRC001 | u | REDUCCION CONCENTRICA GALVA SEGMENTADA 50 JG FIRE PROTECT W CONAIRE D=200/150 | 0.048 | 67.25 | 3.23 |
| CME003 | u | MANGUITO UNION GALVA SPIRO ST VENT-MU CONAIRE d=150 | 0.244 | 1.68 | 0.41 |
|  |  | Total |  |  | 81.79 |

###### CCCFIP50200 200 MM

**CCCFIP5020015** ml Cond CONAIRE FIRE PROTECT W 50 mm circular, D=200 mm, espesor 0, 8mm 15 pct fig, simple pared helic
Precio: 90.53
Fabricación y suministro de conductos CONAIRE FIRE PROTECT W de geometría circular, tipo pared simple helicoidal de acero galvanizado en caliente calidad DX51D+Z250/275, de 200mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30002 | ml | TUBO HELICOIDAL GALVA 3000 50 JG FIRE PROTECT W CONAIRE D=200 | 0.333 | 255.2 | 84.98 |
| 50WCO9002 | u | CODO GALVA 90º SEGMENTADO 50 JG FIRE PROTECT W CONAIRE D=200 | 0.018 | 80.62 | 1.45 |
| 50WCO4002 | u | CODO GALVA 45º SEGMENTADO 50 JG FIRE PROTECT W CONAIRE D=200 | 0.043 | 48.32 | 2.08 |
| 50WTS9002 | u | TE SIMPLE GALVA 90º SEGMENTADA 50 JG FIRE PROTECT W CONAIRE D=200 | 0.009 | 96.52 | 0.87 |
| 50WRC003 | u | REDUCCION CONCENTRICA GALVA SEGMENTADA 50 JG FIRE PROTECT W CONAIRE D=250/200 | 0.013 | 77.92 | 1.01 |
| CME004 | u | MANGUITO UNION GALVA SPIRO ST VENT-MU CONAIRE d=200 | 0.066 | 2.16 | 0.14 |
|  |  | Total |  |  | 90.53 |

**CCCFIP5020025** ml Cond CONAIRE FIRE PROTECT W 50 mm circular, D=200 mm, espesor 0, 8mm 25 pct fig, simple pared helic
Precio: 94.32
Fabricación y suministro de conductos CONAIRE FIRE PROTECT W de geometría circular, tipo pared simple helicoidal de acero galvanizado en caliente calidad DX51D+Z250/275, de 200mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30002 | ml | TUBO HELICOIDAL GALVA 3000 50 JG FIRE PROTECT W CONAIRE D=200 | 0.333 | 255.2 | 84.98 |
| 50WCO9002 | u | CODO GALVA 90º SEGMENTADO 50 JG FIRE PROTECT W CONAIRE D=200 | 0.03 | 80.62 | 2.42 |
| 50WCO4002 | u | CODO GALVA 45º SEGMENTADO 50 JG FIRE PROTECT W CONAIRE D=200 | 0.071 | 48.32 | 3.43 |
| 50WTS9002 | u | TE SIMPLE GALVA 90º SEGMENTADA 50 JG FIRE PROTECT W CONAIRE D=200 | 0.016 | 96.52 | 1.54 |
| 50WRC003 | u | REDUCCION CONCENTRICA GALVA SEGMENTADA 50 JG FIRE PROTECT W CONAIRE D=250/200 | 0.022 | 77.92 | 1.71 |
| CME004 | u | MANGUITO UNION GALVA SPIRO ST VENT-MU CONAIRE d=200 | 0.111 | 2.16 | 0.24 |
|  |  | Total |  |  | 94.32 |

**CCCFIP5020035** ml Cond CONAIRE FIRE PROTECT W 50 mm circular, D=200 mm, espesor 0, 8mm 35 pct fig, simple pared helic
Precio: 98.07
Fabricación y suministro de conductos CONAIRE FIRE PROTECT W de geometría circular, tipo pared simple helicoidal de acero galvanizado en caliente calidad DX51D+Z250/275, de 200mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30002 | ml | TUBO HELICOIDAL GALVA 3000 50 JG FIRE PROTECT W CONAIRE D=200 | 0.333 | 255.2 | 84.98 |
| 50WCO9002 | u | CODO GALVA 90º SEGMENTADO 50 JG FIRE PROTECT W CONAIRE D=200 | 0.042 | 80.62 | 3.39 |
| 50WCO4002 | u | CODO GALVA 45º SEGMENTADO 50 JG FIRE PROTECT W CONAIRE D=200 | 0.1 | 48.32 | 4.83 |
| 50WTS9002 | u | TE SIMPLE GALVA 90º SEGMENTADA 50 JG FIRE PROTECT W CONAIRE D=200 | 0.022 | 96.52 | 2.12 |
| 50WRC003 | u | REDUCCION CONCENTRICA GALVA SEGMENTADA 50 JG FIRE PROTECT W CONAIRE D=250/200 | 0.031 | 77.92 | 2.42 |
| CME004 | u | MANGUITO UNION GALVA SPIRO ST VENT-MU CONAIRE d=200 | 0.155 | 2.16 | 0.33 |
|  |  | Total |  |  | 98.07 |

**CCCFIP5020045** ml Cond CONAIRE FIRE PROTECT W 50 mm circular, D=200 mm, espesor 0, 8mm 45 pct fig, simple pared helic
Precio: 101.73
Fabricación y suministro de conductos CONAIRE FIRE PROTECT W de geometría circular, tipo pared simple helicoidal de acero galvanizado en caliente calidad DX51D+Z250/275, de 200mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30002 | ml | TUBO HELICOIDAL GALVA 3000 50 JG FIRE PROTECT W CONAIRE D=200 | 0.333 | 255.2 | 84.98 |
| 50WCO9002 | u | CODO GALVA 90º SEGMENTADO 50 JG FIRE PROTECT W CONAIRE D=200 | 0.054 | 80.62 | 4.35 |
| 50WCO4002 | u | CODO GALVA 45º SEGMENTADO 50 JG FIRE PROTECT W CONAIRE D=200 | 0.129 | 48.32 | 6.23 |
| 50WTS9002 | u | TE SIMPLE GALVA 90º SEGMENTADA 50 JG FIRE PROTECT W CONAIRE D=200 | 0.028 | 96.52 | 2.70 |
| 50WRC003 | u | REDUCCION CONCENTRICA GALVA SEGMENTADA 50 JG FIRE PROTECT W CONAIRE D=250/200 | 0.039 | 77.92 | 3.04 |
| CME004 | u | MANGUITO UNION GALVA SPIRO ST VENT-MU CONAIRE d=200 | 0.199 | 2.16 | 0.43 |
|  |  | Total |  |  | 101.73 |

**CCCFIP5020055** ml Cond CONAIRE FIRE PROTECT W 50 mm circular, D=200 mm, espesor 0, 8mm 55 pct fig, simple pared helic
Precio: 105.54
Fabricación y suministro de conductos CONAIRE FIRE PROTECT W de geometría circular, tipo pared simple helicoidal de acero galvanizado en caliente calidad DX51D+Z250/275, de 200mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30002 | ml | TUBO HELICOIDAL GALVA 3000 50 JG FIRE PROTECT W CONAIRE D=200 | 0.333 | 255.2 | 84.98 |
| 50WCO9002 | u | CODO GALVA 90º SEGMENTADO 50 JG FIRE PROTECT W CONAIRE D=200 | 0.066 | 80.62 | 5.32 |
| 50WCO4002 | u | CODO GALVA 45º SEGMENTADO 50 JG FIRE PROTECT W CONAIRE D=200 | 0.157 | 48.32 | 7.59 |
| 50WTS9002 | u | TE SIMPLE GALVA 90º SEGMENTADA 50 JG FIRE PROTECT W CONAIRE D=200 | 0.035 | 96.52 | 3.38 |
| 50WRC003 | u | REDUCCION CONCENTRICA GALVA SEGMENTADA 50 JG FIRE PROTECT W CONAIRE D=250/200 | 0.048 | 77.92 | 3.74 |
| CME004 | u | MANGUITO UNION GALVA SPIRO ST VENT-MU CONAIRE d=200 | 0.244 | 2.16 | 0.53 |
|  |  | Total |  |  | 105.54 |

###### CCCFIP50250 250 MM

**CCCFIP5025015** ml Cond CONAIRE FIRE PROTECT W 50 mm circular, D=250 mm, espesor 0, 8mm 15 pct fig, simple pared helic
Precio: 110.69
Fabricación y suministro de conductos CONAIRE FIRE PROTECT W de geometría circular, tipo pared simple helicoidal de acero galvanizado en caliente calidad DX51D+Z250/275, de 250mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30003 | ml | TUBO HELICOIDAL GALVA 3000 50 JG FIRE PROTECT W CONAIRE D=250 | 0.333 | 308.35 | 102.68 |
| 50WCO9003 | u | CODO GALVA 90º SEGMENTADO 50 JG FIRE PROTECT W CONAIRE D=250 | 0.018 | 118.08 | 2.13 |
| 50WCO4003 | u | CODO GALVA 45º SEGMENTADO 50 JG FIRE PROTECT W CONAIRE D=250 | 0.043 | 68.79 | 2.96 |
| 50WTS9003 | u | TE SIMPLE GALVA 90º SEGMENTADA 50 JG FIRE PROTECT W CONAIRE D=250 | 0.009 | 149.64 | 1.35 |
| 50WRC006 | u | REDUCCION CONCENTRICA GALVA SEGMENTADA 50 JG FIRE PROTECT W CONAIRE D=300/250 | 0.013 | 105.9 | 1.38 |
| CME005 | u | MANGUITO UNION GALVA SPIRO ST VENT-MU CONAIRE d=250 | 0.066 | 2.88 | 0.19 |
|  |  | Total |  |  | 110.69 |

**CCCFIP5025025** ml Cond CONAIRE FIRE PROTECT W 50 mm circular, D=250 mm, espesor 0, 8mm 25 pct fig, simple pared helic
Precio: 116.14
Fabricación y suministro de conductos CONAIRE FIRE PROTECT W de geometría circular, tipo pared simple helicoidal de acero galvanizado en caliente calidad DX51D+Z250/275, de 250mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30003 | ml | TUBO HELICOIDAL GALVA 3000 50 JG FIRE PROTECT W CONAIRE D=250 | 0.333 | 308.35 | 102.68 |
| 50WCO9003 | u | CODO GALVA 90º SEGMENTADO 50 JG FIRE PROTECT W CONAIRE D=250 | 0.03 | 118.08 | 3.54 |
| 50WCO4003 | u | CODO GALVA 45º SEGMENTADO 50 JG FIRE PROTECT W CONAIRE D=250 | 0.071 | 68.79 | 4.88 |
| 50WTS9003 | u | TE SIMPLE GALVA 90º SEGMENTADA 50 JG FIRE PROTECT W CONAIRE D=250 | 0.016 | 149.64 | 2.39 |
| 50WRC006 | u | REDUCCION CONCENTRICA GALVA SEGMENTADA 50 JG FIRE PROTECT W CONAIRE D=300/250 | 0.022 | 105.9 | 2.33 |
| CME005 | u | MANGUITO UNION GALVA SPIRO ST VENT-MU CONAIRE d=250 | 0.111 | 2.88 | 0.32 |
|  |  | Total |  |  | 116.14 |

**CCCFIP5025035** ml Cond CONAIRE FIRE PROTECT W 50 mm circular, D=250 mm, espesor 0, 8mm 35 pct fig, simple pared helic
Precio: 121.54
Fabricación y suministro de conductos CONAIRE FIRE PROTECT W de geometría circular, tipo pared simple helicoidal de acero galvanizado en caliente calidad DX51D+Z250/275, de 250mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30003 | ml | TUBO HELICOIDAL GALVA 3000 50 JG FIRE PROTECT W CONAIRE D=250 | 0.333 | 308.35 | 102.68 |
| 50WCO9003 | u | CODO GALVA 90º SEGMENTADO 50 JG FIRE PROTECT W CONAIRE D=250 | 0.042 | 118.08 | 4.96 |
| 50WCO4003 | u | CODO GALVA 45º SEGMENTADO 50 JG FIRE PROTECT W CONAIRE D=250 | 0.1 | 68.79 | 6.88 |
| 50WTS9003 | u | TE SIMPLE GALVA 90º SEGMENTADA 50 JG FIRE PROTECT W CONAIRE D=250 | 0.022 | 149.64 | 3.29 |
| 50WRC006 | u | REDUCCION CONCENTRICA GALVA SEGMENTADA 50 JG FIRE PROTECT W CONAIRE D=300/250 | 0.031 | 105.9 | 3.28 |
| CME005 | u | MANGUITO UNION GALVA SPIRO ST VENT-MU CONAIRE d=250 | 0.155 | 2.88 | 0.45 |
|  |  | Total |  |  | 121.54 |

**CCCFIP5025045** ml Cond CONAIRE FIRE PROTECT W 50 mm circular, D=250 mm, espesor 0, 8mm 45 pct fig, simple pared helic
Precio: 126.82
Fabricación y suministro de conductos CONAIRE FIRE PROTECT W de geometría circular, tipo pared simple helicoidal de acero galvanizado en caliente calidad DX51D+Z250/275, de 250mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30003 | ml | TUBO HELICOIDAL GALVA 3000 50 JG FIRE PROTECT W CONAIRE D=250 | 0.333 | 308.35 | 102.68 |
| 50WCO9003 | u | CODO GALVA 90º SEGMENTADO 50 JG FIRE PROTECT W CONAIRE D=250 | 0.054 | 118.08 | 6.38 |
| 50WCO4003 | u | CODO GALVA 45º SEGMENTADO 50 JG FIRE PROTECT W CONAIRE D=250 | 0.129 | 68.79 | 8.87 |
| 50WTS9003 | u | TE SIMPLE GALVA 90º SEGMENTADA 50 JG FIRE PROTECT W CONAIRE D=250 | 0.028 | 149.64 | 4.19 |
| 50WRC006 | u | REDUCCION CONCENTRICA GALVA SEGMENTADA 50 JG FIRE PROTECT W CONAIRE D=300/250 | 0.039 | 105.9 | 4.13 |
| CME005 | u | MANGUITO UNION GALVA SPIRO ST VENT-MU CONAIRE d=250 | 0.199 | 2.88 | 0.57 |
|  |  | Total |  |  | 126.82 |

**CCCFIP5025055** ml Cond CONAIRE FIRE PROTECT W 50 mm circular, D=250 mm, espesor 0, 8mm 55 pct fig, simple pared helic
Precio: 132.29
Fabricación y suministro de conductos CONAIRE FIRE PROTECT W de geometría circular, tipo pared simple helicoidal de acero galvanizado en caliente calidad DX51D+Z250/275, de 250mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30003 | ml | TUBO HELICOIDAL GALVA 3000 50 JG FIRE PROTECT W CONAIRE D=250 | 0.333 | 308.35 | 102.68 |
| 50WCO9003 | u | CODO GALVA 90º SEGMENTADO 50 JG FIRE PROTECT W CONAIRE D=250 | 0.066 | 118.08 | 7.79 |
| 50WCO4003 | u | CODO GALVA 45º SEGMENTADO 50 JG FIRE PROTECT W CONAIRE D=250 | 0.157 | 68.79 | 10.80 |
| 50WTS9003 | u | TE SIMPLE GALVA 90º SEGMENTADA 50 JG FIRE PROTECT W CONAIRE D=250 | 0.035 | 149.64 | 5.24 |
| 50WRC006 | u | REDUCCION CONCENTRICA GALVA SEGMENTADA 50 JG FIRE PROTECT W CONAIRE D=300/250 | 0.048 | 105.9 | 5.08 |
| CME005 | u | MANGUITO UNION GALVA SPIRO ST VENT-MU CONAIRE d=250 | 0.244 | 2.88 | 0.70 |
|  |  | Total |  |  | 132.29 |

###### CCCFIP50300 300 MM

**CCCFIP5030015** ml Cond CONAIRE FIRE PROTECT W 50 mm circular, D=300 mm, espesor 0, 8mm 15 pct fig, simple pared helic
Precio: 132.1
Fabricación y suministro de conductos CONAIRE FIRE PROTECT W de geometría circular, tipo pared simple helicoidal de acero galvanizado en caliente calidad DX51D+Z250/275, de 300mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30004 | ml | TUBO HELICOIDAL GALVA 3000 50 JG FIRE PROTECT W CONAIRE D=300 | 0.333 | 366.97 | 122.20 |
| 50WCO9004 | u | CODO GALVA 90º SEGMENTADO 50 JG FIRE PROTECT W CONAIRE D=300 | 0.018 | 150.61 | 2.71 |
| 50WCO4004 | u | CODO GALVA 45º SEGMENTADO 50 JG FIRE PROTECT W CONAIRE D=300 | 0.043 | 87.32 | 3.75 |
| 50WTS9004 | u | TE SIMPLE GALVA 90º SEGMENTADA 50 JG FIRE PROTECT W CONAIRE D=300 | 0.009 | 183.15 | 1.65 |
| 50WRC010 | u | REDUCCION CONCENTRICA GALVA SEGMENTADA 50 JG FIRE PROTECT W CONAIRE D=355/300 | 0.013 | 122.04 | 1.59 |
| CME006 | u | MANGUITO UNION GALVA SPIRO ST VENT-MU CONAIRE d=300 | 0.066 | 3.07 | 0.20 |
|  |  | Total |  |  | 132.1 |

**CCCFIP5030025** ml Cond CONAIRE FIRE PROTECT W 50 mm circular, D=300 mm, espesor 0, 8mm 25 pct fig, simple pared helic
Precio: 138.87
Fabricación y suministro de conductos CONAIRE FIRE PROTECT W de geometría circular, tipo pared simple helicoidal de acero galvanizado en caliente calidad DX51D+Z250/275, de 300mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30004 | ml | TUBO HELICOIDAL GALVA 3000 50 JG FIRE PROTECT W CONAIRE D=300 | 0.333 | 366.97 | 122.20 |
| 50WCO9004 | u | CODO GALVA 90º SEGMENTADO 50 JG FIRE PROTECT W CONAIRE D=300 | 0.03 | 150.61 | 4.52 |
| 50WCO4004 | u | CODO GALVA 45º SEGMENTADO 50 JG FIRE PROTECT W CONAIRE D=300 | 0.071 | 87.32 | 6.20 |
| 50WTS9004 | u | TE SIMPLE GALVA 90º SEGMENTADA 50 JG FIRE PROTECT W CONAIRE D=300 | 0.016 | 183.15 | 2.93 |
| 50WRC010 | u | REDUCCION CONCENTRICA GALVA SEGMENTADA 50 JG FIRE PROTECT W CONAIRE D=355/300 | 0.022 | 122.04 | 2.68 |
| CME006 | u | MANGUITO UNION GALVA SPIRO ST VENT-MU CONAIRE d=300 | 0.111 | 3.07 | 0.34 |
|  |  | Total |  |  | 138.87 |

**CCCFIP5030035** ml Cond CONAIRE FIRE PROTECT W 50 mm circular, D=300 mm, espesor 0, 8mm 35 pct fig, simple pared helic
Precio: 145.55
Fabricación y suministro de conductos CONAIRE FIRE PROTECT W de geometría circular, tipo pared simple helicoidal de acero galvanizado en caliente calidad DX51D+Z250/275, de 300mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30004 | ml | TUBO HELICOIDAL GALVA 3000 50 JG FIRE PROTECT W CONAIRE D=300 | 0.333 | 366.97 | 122.20 |
| 50WCO9004 | u | CODO GALVA 90º SEGMENTADO 50 JG FIRE PROTECT W CONAIRE D=300 | 0.042 | 150.61 | 6.33 |
| 50WCO4004 | u | CODO GALVA 45º SEGMENTADO 50 JG FIRE PROTECT W CONAIRE D=300 | 0.1 | 87.32 | 8.73 |
| 50WTS9004 | u | TE SIMPLE GALVA 90º SEGMENTADA 50 JG FIRE PROTECT W CONAIRE D=300 | 0.022 | 183.15 | 4.03 |
| 50WRC010 | u | REDUCCION CONCENTRICA GALVA SEGMENTADA 50 JG FIRE PROTECT W CONAIRE D=355/300 | 0.031 | 122.04 | 3.78 |
| CME006 | u | MANGUITO UNION GALVA SPIRO ST VENT-MU CONAIRE d=300 | 0.155 | 3.07 | 0.48 |
|  |  | Total |  |  | 145.55 |

**CCCFIP5030045** ml Cond CONAIRE FIRE PROTECT W 50 mm circular, D=300 mm, espesor 0, 8mm 45 pct fig, simple pared helic
Precio: 152.09
Fabricación y suministro de conductos CONAIRE FIRE PROTECT W de geometría circular, tipo pared simple helicoidal de acero galvanizado en caliente calidad DX51D+Z250/275, de 300mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30004 | ml | TUBO HELICOIDAL GALVA 3000 50 JG FIRE PROTECT W CONAIRE D=300 | 0.333 | 366.97 | 122.20 |
| 50WCO9004 | u | CODO GALVA 90º SEGMENTADO 50 JG FIRE PROTECT W CONAIRE D=300 | 0.054 | 150.61 | 8.13 |
| 50WCO4004 | u | CODO GALVA 45º SEGMENTADO 50 JG FIRE PROTECT W CONAIRE D=300 | 0.129 | 87.32 | 11.26 |
| 50WTS9004 | u | TE SIMPLE GALVA 90º SEGMENTADA 50 JG FIRE PROTECT W CONAIRE D=300 | 0.028 | 183.15 | 5.13 |
| 50WRC010 | u | REDUCCION CONCENTRICA GALVA SEGMENTADA 50 JG FIRE PROTECT W CONAIRE D=355/300 | 0.039 | 122.04 | 4.76 |
| CME006 | u | MANGUITO UNION GALVA SPIRO ST VENT-MU CONAIRE d=300 | 0.199 | 3.07 | 0.61 |
|  |  | Total |  |  | 152.09 |

**CCCFIP5030055** ml Cond CONAIRE FIRE PROTECT W 50 mm circular, D=300 mm, espesor 0, 8mm 55 pct fig, simple pared helic
Precio: 158.87
Fabricación y suministro de conductos CONAIRE FIRE PROTECT W de geometría circular, tipo pared simple helicoidal de acero galvanizado en caliente calidad DX51D+Z250/275, de 300mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30004 | ml | TUBO HELICOIDAL GALVA 3000 50 JG FIRE PROTECT W CONAIRE D=300 | 0.333 | 366.97 | 122.20 |
| 50WCO9004 | u | CODO GALVA 90º SEGMENTADO 50 JG FIRE PROTECT W CONAIRE D=300 | 0.066 | 150.61 | 9.94 |
| 50WCO4004 | u | CODO GALVA 45º SEGMENTADO 50 JG FIRE PROTECT W CONAIRE D=300 | 0.157 | 87.32 | 13.71 |
| 50WTS9004 | u | TE SIMPLE GALVA 90º SEGMENTADA 50 JG FIRE PROTECT W CONAIRE D=300 | 0.035 | 183.15 | 6.41 |
| 50WRC010 | u | REDUCCION CONCENTRICA GALVA SEGMENTADA 50 JG FIRE PROTECT W CONAIRE D=355/300 | 0.048 | 122.04 | 5.86 |
| CME006 | u | MANGUITO UNION GALVA SPIRO ST VENT-MU CONAIRE d=300 | 0.244 | 3.07 | 0.75 |
|  |  | Total |  |  | 158.87 |

###### CCCFIP50355 355 MM

**CCCFIP5035515** ml Cond CONAIRE FIRE PROTECT W 50 mm circular, D=355 mm, espesor 0, 8mm 15 pct fig, simple pared helic
Precio: 158.42
Fabricación y suministro de conductos CONAIRE FIRE PROTECT W de geometría circular, tipo pared simple helicoidal de acero galvanizado en caliente calidad DX51D+Z250/275, de 355mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30005 | ml | TUBO HELICOIDAL GALVA 3000 50 JG FIRE PROTECT W CONAIRE D=355 | 0.333 | 440.58 | 146.71 |
| 50WCO9005 | u | CODO GALVA 90º SEGMENTADO 50 JG FIRE PROTECT W CONAIRE D=355 | 0.018 | 182.56 | 3.29 |
| 50WCO4005 | u | CODO GALVA 45º SEGMENTADO 50 JG FIRE PROTECT W CONAIRE D=355 | 0.043 | 104.19 | 4.48 |
| 50WTS9005 | u | TE SIMPLE GALVA 90º SEGMENTADA 50 JG FIRE PROTECT W CONAIRE D=355 | 0.009 | 206.54 | 1.86 |
| 50WRC015 | u | REDUCCION CONCENTRICA GALVA SEGMENTADA 50 JG FIRE PROTECT W CONAIRE D=400/355 | 0.013 | 141.19 | 1.84 |
| CME007 | u | MANGUITO UNION GALVA SPIRO ST VENT-MU CONAIRE d=355 | 0.066 | 3.61 | 0.24 |
|  |  | Total |  |  | 158.42 |

**CCCFIP5035525** ml Cond CONAIRE FIRE PROTECT W 50 mm circular, D=355 mm, espesor 0, 8mm 25 pct fig, simple pared helic
Precio: 166.4
Fabricación y suministro de conductos CONAIRE FIRE PROTECT W de geometría circular, tipo pared simple helicoidal de acero galvanizado en caliente calidad DX51D+Z250/275, de 355mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30005 | ml | TUBO HELICOIDAL GALVA 3000 50 JG FIRE PROTECT W CONAIRE D=355 | 0.333 | 440.58 | 146.71 |
| 50WCO9005 | u | CODO GALVA 90º SEGMENTADO 50 JG FIRE PROTECT W CONAIRE D=355 | 0.03 | 182.56 | 5.48 |
| 50WCO4005 | u | CODO GALVA 45º SEGMENTADO 50 JG FIRE PROTECT W CONAIRE D=355 | 0.071 | 104.19 | 7.40 |
| 50WTS9005 | u | TE SIMPLE GALVA 90º SEGMENTADA 50 JG FIRE PROTECT W CONAIRE D=355 | 0.016 | 206.54 | 3.30 |
| 50WRC015 | u | REDUCCION CONCENTRICA GALVA SEGMENTADA 50 JG FIRE PROTECT W CONAIRE D=400/355 | 0.022 | 141.19 | 3.11 |
| CME007 | u | MANGUITO UNION GALVA SPIRO ST VENT-MU CONAIRE d=355 | 0.111 | 3.61 | 0.40 |
|  |  | Total |  |  | 166.4 |

**CCCFIP5035535** ml Cond CONAIRE FIRE PROTECT W 50 mm circular, D=355 mm, espesor 0, 8mm 35 pct fig, simple pared helic
Precio: 174.28
Fabricación y suministro de conductos CONAIRE FIRE PROTECT W de geometría circular, tipo pared simple helicoidal de acero galvanizado en caliente calidad DX51D+Z250/275, de 355mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30005 | ml | TUBO HELICOIDAL GALVA 3000 50 JG FIRE PROTECT W CONAIRE D=355 | 0.333 | 440.58 | 146.71 |
| 50WCO9005 | u | CODO GALVA 90º SEGMENTADO 50 JG FIRE PROTECT W CONAIRE D=355 | 0.042 | 182.56 | 7.67 |
| 50WCO4005 | u | CODO GALVA 45º SEGMENTADO 50 JG FIRE PROTECT W CONAIRE D=355 | 0.1 | 104.19 | 10.42 |
| 50WTS9005 | u | TE SIMPLE GALVA 90º SEGMENTADA 50 JG FIRE PROTECT W CONAIRE D=355 | 0.022 | 206.54 | 4.54 |
| 50WRC015 | u | REDUCCION CONCENTRICA GALVA SEGMENTADA 50 JG FIRE PROTECT W CONAIRE D=400/355 | 0.031 | 141.19 | 4.38 |
| CME007 | u | MANGUITO UNION GALVA SPIRO ST VENT-MU CONAIRE d=355 | 0.155 | 3.61 | 0.56 |
|  |  | Total |  |  | 174.28 |

**CCCFIP5035545** ml Cond CONAIRE FIRE PROTECT W 50 mm circular, D=355 mm, espesor 0, 8mm 45 pct fig, simple pared helic
Precio: 182.02
Fabricación y suministro de conductos CONAIRE FIRE PROTECT W de geometría circular, tipo pared simple helicoidal de acero galvanizado en caliente calidad DX51D+Z250/275, de 355mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30005 | ml | TUBO HELICOIDAL GALVA 3000 50 JG FIRE PROTECT W CONAIRE D=355 | 0.333 | 440.58 | 146.71 |
| 50WCO9005 | u | CODO GALVA 90º SEGMENTADO 50 JG FIRE PROTECT W CONAIRE D=355 | 0.054 | 182.56 | 9.86 |
| 50WCO4005 | u | CODO GALVA 45º SEGMENTADO 50 JG FIRE PROTECT W CONAIRE D=355 | 0.129 | 104.19 | 13.44 |
| 50WTS9005 | u | TE SIMPLE GALVA 90º SEGMENTADA 50 JG FIRE PROTECT W CONAIRE D=355 | 0.028 | 206.54 | 5.78 |
| 50WRC015 | u | REDUCCION CONCENTRICA GALVA SEGMENTADA 50 JG FIRE PROTECT W CONAIRE D=400/355 | 0.039 | 141.19 | 5.51 |
| CME007 | u | MANGUITO UNION GALVA SPIRO ST VENT-MU CONAIRE d=355 | 0.199 | 3.61 | 0.72 |
|  |  | Total |  |  | 182.02 |

**CCCFIP5035555** ml Cond CONAIRE FIRE PROTECT W 50 mm circular, D=355 mm, espesor 0, 8mm 55 pct fig, simple pared helic
Precio: 190.01
Fabricación y suministro de conductos CONAIRE FIRE PROTECT W de geometría circular, tipo pared simple helicoidal de acero galvanizado en caliente calidad DX51D+Z250/275, de 355mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30005 | ml | TUBO HELICOIDAL GALVA 3000 50 JG FIRE PROTECT W CONAIRE D=355 | 0.333 | 440.58 | 146.71 |
| 50WCO9005 | u | CODO GALVA 90º SEGMENTADO 50 JG FIRE PROTECT W CONAIRE D=355 | 0.066 | 182.56 | 12.05 |
| 50WCO4005 | u | CODO GALVA 45º SEGMENTADO 50 JG FIRE PROTECT W CONAIRE D=355 | 0.157 | 104.19 | 16.36 |
| 50WTS9005 | u | TE SIMPLE GALVA 90º SEGMENTADA 50 JG FIRE PROTECT W CONAIRE D=355 | 0.035 | 206.54 | 7.23 |
| 50WRC015 | u | REDUCCION CONCENTRICA GALVA SEGMENTADA 50 JG FIRE PROTECT W CONAIRE D=400/355 | 0.048 | 141.19 | 6.78 |
| CME007 | u | MANGUITO UNION GALVA SPIRO ST VENT-MU CONAIRE d=355 | 0.244 | 3.61 | 0.88 |
|  |  | Total |  |  | 190.01 |

###### CCCFIP50400 400 MM

**CCCFIP5040015** ml Cond CONAIRE FIRE PROTECT W 50 mm circular, D=400 mm, espesor 0, 8mm 15 pct fig, simple pared helic
Precio: 180.4
Fabricación y suministro de conductos CONAIRE FIRE PROTECT W de geometría circular, tipo pared simple helicoidal de acero galvanizado en caliente calidad DX51D+Z250/275, de 400mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30006 | ml | TUBO HELICOIDAL GALVA 3000 50 JG FIRE PROTECT W CONAIRE D=400 | 0.333 | 498.02 | 165.84 |
| 50WCO9006 | u | CODO GALVA 90º SEGMENTADO 50 JG FIRE PROTECT W CONAIRE D=400 | 0.018 | 228 | 4.10 |
| 50WCO4006 | u | CODO GALVA 45º SEGMENTADO 50 JG FIRE PROTECT W CONAIRE D=400 | 0.043 | 127.28 | 5.47 |
| 50WTS9006 | u | TE SIMPLE GALVA 90º SEGMENTADA 50 JG FIRE PROTECT W CONAIRE D=400 | 0.009 | 262.95 | 2.37 |
| 50WRC021 | u | REDUCCION CONCENTRICA GALVA SEGMENTADA 50 JG FIRE PROTECT W CONAIRE D=450/400 | 0.013 | 180.56 | 2.35 |
| CME008 | u | MANGUITO UNION GALVA SPIRO ST VENT-MU CONAIRE d=400 | 0.066 | 4.1 | 0.27 |
|  |  | Total |  |  | 180.4 |

**CCCFIP5040025** ml Cond CONAIRE FIRE PROTECT W 50 mm circular, D=400 mm, espesor 0, 8mm 25 pct fig, simple pared helic
Precio: 190.36
Fabricación y suministro de conductos CONAIRE FIRE PROTECT W de geometría circular, tipo pared simple helicoidal de acero galvanizado en caliente calidad DX51D+Z250/275, de 400mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30006 | ml | TUBO HELICOIDAL GALVA 3000 50 JG FIRE PROTECT W CONAIRE D=400 | 0.333 | 498.02 | 165.84 |
| 50WCO9006 | u | CODO GALVA 90º SEGMENTADO 50 JG FIRE PROTECT W CONAIRE D=400 | 0.03 | 228 | 6.84 |
| 50WCO4006 | u | CODO GALVA 45º SEGMENTADO 50 JG FIRE PROTECT W CONAIRE D=400 | 0.071 | 127.28 | 9.04 |
| 50WTS9006 | u | TE SIMPLE GALVA 90º SEGMENTADA 50 JG FIRE PROTECT W CONAIRE D=400 | 0.016 | 262.95 | 4.21 |
| 50WRC021 | u | REDUCCION CONCENTRICA GALVA SEGMENTADA 50 JG FIRE PROTECT W CONAIRE D=450/400 | 0.022 | 180.56 | 3.97 |
| CME008 | u | MANGUITO UNION GALVA SPIRO ST VENT-MU CONAIRE d=400 | 0.111 | 4.1 | 0.46 |
|  |  | Total |  |  | 190.36 |

**CCCFIP5040035** ml Cond CONAIRE FIRE PROTECT W 50 mm circular, D=400 mm, espesor 0, 8mm 35 pct fig, simple pared helic
Precio: 200.17
Fabricación y suministro de conductos CONAIRE FIRE PROTECT W de geometría circular, tipo pared simple helicoidal de acero galvanizado en caliente calidad DX51D+Z250/275, de 400mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30006 | ml | TUBO HELICOIDAL GALVA 3000 50 JG FIRE PROTECT W CONAIRE D=400 | 0.333 | 498.02 | 165.84 |
| 50WCO9006 | u | CODO GALVA 90º SEGMENTADO 50 JG FIRE PROTECT W CONAIRE D=400 | 0.042 | 228 | 9.58 |
| 50WCO4006 | u | CODO GALVA 45º SEGMENTADO 50 JG FIRE PROTECT W CONAIRE D=400 | 0.1 | 127.28 | 12.73 |
| 50WTS9006 | u | TE SIMPLE GALVA 90º SEGMENTADA 50 JG FIRE PROTECT W CONAIRE D=400 | 0.022 | 262.95 | 5.78 |
| 50WRC021 | u | REDUCCION CONCENTRICA GALVA SEGMENTADA 50 JG FIRE PROTECT W CONAIRE D=450/400 | 0.031 | 180.56 | 5.60 |
| CME008 | u | MANGUITO UNION GALVA SPIRO ST VENT-MU CONAIRE d=400 | 0.155 | 4.1 | 0.64 |
|  |  | Total |  |  | 200.17 |

**CCCFIP5040045** ml Cond CONAIRE FIRE PROTECT W 50 mm circular, D=400 mm, espesor 0, 8mm 45 pct fig, simple pared helic
Precio: 209.79
Fabricación y suministro de conductos CONAIRE FIRE PROTECT W de geometría circular, tipo pared simple helicoidal de acero galvanizado en caliente calidad DX51D+Z250/275, de 400mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30006 | ml | TUBO HELICOIDAL GALVA 3000 50 JG FIRE PROTECT W CONAIRE D=400 | 0.333 | 498.02 | 165.84 |
| 50WCO9006 | u | CODO GALVA 90º SEGMENTADO 50 JG FIRE PROTECT W CONAIRE D=400 | 0.054 | 228 | 12.31 |
| 50WCO4006 | u | CODO GALVA 45º SEGMENTADO 50 JG FIRE PROTECT W CONAIRE D=400 | 0.129 | 127.28 | 16.42 |
| 50WTS9006 | u | TE SIMPLE GALVA 90º SEGMENTADA 50 JG FIRE PROTECT W CONAIRE D=400 | 0.028 | 262.95 | 7.36 |
| 50WRC021 | u | REDUCCION CONCENTRICA GALVA SEGMENTADA 50 JG FIRE PROTECT W CONAIRE D=450/400 | 0.039 | 180.56 | 7.04 |
| CME008 | u | MANGUITO UNION GALVA SPIRO ST VENT-MU CONAIRE d=400 | 0.199 | 4.1 | 0.82 |
|  |  | Total |  |  | 209.79 |

**CCCFIP5040055** ml Cond CONAIRE FIRE PROTECT W 50 mm circular, D=400 mm, espesor 0, 8mm 55 pct fig, simple pared helic
Precio: 219.74
Fabricación y suministro de conductos CONAIRE FIRE PROTECT W de geometría circular, tipo pared simple helicoidal de acero galvanizado en caliente calidad DX51D+Z250/275, de 400mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30006 | ml | TUBO HELICOIDAL GALVA 3000 50 JG FIRE PROTECT W CONAIRE D=400 | 0.333 | 498.02 | 165.84 |
| 50WCO9006 | u | CODO GALVA 90º SEGMENTADO 50 JG FIRE PROTECT W CONAIRE D=400 | 0.066 | 228 | 15.05 |
| 50WCO4006 | u | CODO GALVA 45º SEGMENTADO 50 JG FIRE PROTECT W CONAIRE D=400 | 0.157 | 127.28 | 19.98 |
| 50WTS9006 | u | TE SIMPLE GALVA 90º SEGMENTADA 50 JG FIRE PROTECT W CONAIRE D=400 | 0.035 | 262.95 | 9.20 |
| 50WRC021 | u | REDUCCION CONCENTRICA GALVA SEGMENTADA 50 JG FIRE PROTECT W CONAIRE D=450/400 | 0.048 | 180.56 | 8.67 |
| CME008 | u | MANGUITO UNION GALVA SPIRO ST VENT-MU CONAIRE d=400 | 0.244 | 4.1 | 1.00 |
|  |  | Total |  |  | 219.74 |

###### CCCFIP50450 450 MM

**CCCFIP5045015** ml Cond CONAIRE FIRE PROTECT W 50 mm circular, D=450 mm, espesor 0, 8mm 15 pct fig, simple pared helic
Precio: 204.27
Fabricación y suministro de conductos CONAIRE FIRE PROTECT W de geometría circular, tipo pared simple helicoidal de acero galvanizado en caliente calidad DX51D+Z250/275, de 450mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30007 | ml | TUBO HELICOIDAL GALVA 3000 50 JG FIRE PROTECT W CONAIRE D=450 | 0.333 | 561.03 | 186.82 |
| 50WCO9007 | u | CODO GALVA 90º SEGMENTADO 50 JG FIRE PROTECT W CONAIRE D=450 | 0.018 | 275.68 | 4.96 |
| 50WCO4007 | u | CODO GALVA 45º SEGMENTADO 50 JG FIRE PROTECT W CONAIRE D=450 | 0.043 | 155.25 | 6.68 |
| 50WTS9007 | u | TE SIMPLE GALVA 90º SEGMENTADA 50 JG FIRE PROTECT W CONAIRE D=450 | 0.009 | 320.22 | 2.88 |
| 50WRC027 | u | REDUCCION CONCENTRICA GALVA SEGMENTADA 50 JG FIRE PROTECT W CONAIRE D=500/450 | 0.013 | 201.16 | 2.62 |
| CME009 | u | MANGUITO UNION GALVA SPIRO ST VENT-MU CONAIRE d=450 | 0.066 | 4.66 | 0.31 |
|  |  | Total |  |  | 204.27 |

**CCCFIP5045025** ml Cond CONAIRE FIRE PROTECT W 50 mm circular, D=450 mm, espesor 0, 8mm 25 pct fig, simple pared helic
Precio: 216.18
Fabricación y suministro de conductos CONAIRE FIRE PROTECT W de geometría circular, tipo pared simple helicoidal de acero galvanizado en caliente calidad DX51D+Z250/275, de 450mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30007 | ml | TUBO HELICOIDAL GALVA 3000 50 JG FIRE PROTECT W CONAIRE D=450 | 0.333 | 561.03 | 186.82 |
| 50WCO9007 | u | CODO GALVA 90º SEGMENTADO 50 JG FIRE PROTECT W CONAIRE D=450 | 0.03 | 275.68 | 8.27 |
| 50WCO4007 | u | CODO GALVA 45º SEGMENTADO 50 JG FIRE PROTECT W CONAIRE D=450 | 0.071 | 155.25 | 11.02 |
| 50WTS9007 | u | TE SIMPLE GALVA 90º SEGMENTADA 50 JG FIRE PROTECT W CONAIRE D=450 | 0.016 | 320.22 | 5.12 |
| 50WRC027 | u | REDUCCION CONCENTRICA GALVA SEGMENTADA 50 JG FIRE PROTECT W CONAIRE D=500/450 | 0.022 | 201.16 | 4.43 |
| CME009 | u | MANGUITO UNION GALVA SPIRO ST VENT-MU CONAIRE d=450 | 0.111 | 4.66 | 0.52 |
|  |  | Total |  |  | 216.18 |

**CCCFIP5045035** ml Cond CONAIRE FIRE PROTECT W 50 mm circular, D=450 mm, espesor 0, 8mm 35 pct fig, simple pared helic
Precio: 227.93
Fabricación y suministro de conductos CONAIRE FIRE PROTECT W de geometría circular, tipo pared simple helicoidal de acero galvanizado en caliente calidad DX51D+Z250/275, de 450mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30007 | ml | TUBO HELICOIDAL GALVA 3000 50 JG FIRE PROTECT W CONAIRE D=450 | 0.333 | 561.03 | 186.82 |
| 50WCO9007 | u | CODO GALVA 90º SEGMENTADO 50 JG FIRE PROTECT W CONAIRE D=450 | 0.042 | 275.68 | 11.58 |
| 50WCO4007 | u | CODO GALVA 45º SEGMENTADO 50 JG FIRE PROTECT W CONAIRE D=450 | 0.1 | 155.25 | 15.53 |
| 50WTS9007 | u | TE SIMPLE GALVA 90º SEGMENTADA 50 JG FIRE PROTECT W CONAIRE D=450 | 0.022 | 320.22 | 7.04 |
| 50WRC027 | u | REDUCCION CONCENTRICA GALVA SEGMENTADA 50 JG FIRE PROTECT W CONAIRE D=500/450 | 0.031 | 201.16 | 6.24 |
| CME009 | u | MANGUITO UNION GALVA SPIRO ST VENT-MU CONAIRE d=450 | 0.155 | 4.66 | 0.72 |
|  |  | Total |  |  | 227.93 |

**CCCFIP5045045** ml Cond CONAIRE FIRE PROTECT W 50 mm circular, D=450 mm, espesor 0, 8mm 45 pct fig, simple pared helic
Precio: 239.49
Fabricación y suministro de conductos CONAIRE FIRE PROTECT W de geometría circular, tipo pared simple helicoidal de acero galvanizado en caliente calidad DX51D+Z250/275, de 450mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30007 | ml | TUBO HELICOIDAL GALVA 3000 50 JG FIRE PROTECT W CONAIRE D=450 | 0.333 | 561.03 | 186.82 |
| 50WCO9007 | u | CODO GALVA 90º SEGMENTADO 50 JG FIRE PROTECT W CONAIRE D=450 | 0.054 | 275.68 | 14.89 |
| 50WCO4007 | u | CODO GALVA 45º SEGMENTADO 50 JG FIRE PROTECT W CONAIRE D=450 | 0.129 | 155.25 | 20.03 |
| 50WTS9007 | u | TE SIMPLE GALVA 90º SEGMENTADA 50 JG FIRE PROTECT W CONAIRE D=450 | 0.028 | 320.22 | 8.97 |
| 50WRC027 | u | REDUCCION CONCENTRICA GALVA SEGMENTADA 50 JG FIRE PROTECT W CONAIRE D=500/450 | 0.039 | 201.16 | 7.85 |
| CME009 | u | MANGUITO UNION GALVA SPIRO ST VENT-MU CONAIRE d=450 | 0.199 | 4.66 | 0.93 |
|  |  | Total |  |  | 239.49 |

**CCCFIP5045055** ml Cond CONAIRE FIRE PROTECT W 50 mm circular, D=450 mm, espesor 0, 8mm 55 pct fig, simple pared helic
Precio: 251.39
Fabricación y suministro de conductos CONAIRE FIRE PROTECT W de geometría circular, tipo pared simple helicoidal de acero galvanizado en caliente calidad DX51D+Z250/275, de 450mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30007 | ml | TUBO HELICOIDAL GALVA 3000 50 JG FIRE PROTECT W CONAIRE D=450 | 0.333 | 561.03 | 186.82 |
| 50WCO9007 | u | CODO GALVA 90º SEGMENTADO 50 JG FIRE PROTECT W CONAIRE D=450 | 0.066 | 275.68 | 18.19 |
| 50WCO4007 | u | CODO GALVA 45º SEGMENTADO 50 JG FIRE PROTECT W CONAIRE D=450 | 0.157 | 155.25 | 24.37 |
| 50WTS9007 | u | TE SIMPLE GALVA 90º SEGMENTADA 50 JG FIRE PROTECT W CONAIRE D=450 | 0.035 | 320.22 | 11.21 |
| 50WRC027 | u | REDUCCION CONCENTRICA GALVA SEGMENTADA 50 JG FIRE PROTECT W CONAIRE D=500/450 | 0.048 | 201.16 | 9.66 |
| CME009 | u | MANGUITO UNION GALVA SPIRO ST VENT-MU CONAIRE d=450 | 0.244 | 4.66 | 1.14 |
|  |  | Total |  |  | 251.39 |

###### CCCFIP50500 500 MM

**CCCFIP5050015** ml Cond CONAIRE FIRE PROTECT W 50 mm circular, D=500 mm, espesor 0, 8mm 15 pct fig, simple pared helic
Precio: 231.46
Fabricación y suministro de conductos CONAIRE FIRE PROTECT W de geometría circular, tipo pared simple helicoidal de acero galvanizado en caliente calidad DX51D+Z250/275, de 500mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30008 | ml | TUBO HELICOIDAL GALVA 3000 50 JG FIRE PROTECT W CONAIRE D=500 | 0.333 | 635.93 | 211.76 |
| 50WCO9008 | u | CODO GALVA 90º SEGMENTADO 50 JG FIRE PROTECT W CONAIRE D=500 | 0.018 | 320.41 | 5.77 |
| 50WCO4008 | u | CODO GALVA 45º SEGMENTADO 50 JG FIRE PROTECT W CONAIRE D=500 | 0.043 | 183.67 | 7.90 |
| 50WTS9008 | u | TE SIMPLE GALVA 90º SEGMENTADA 50 JG FIRE PROTECT W CONAIRE D=500 | 0.009 | 362.97 | 3.27 |
| 50WRC034 | u | REDUCCION CONCENTRICA GALVA SEGMENTADA 50 JG FIRE PROTECT W CONAIRE D=560/500 | 0.013 | 185.09 | 2.41 |
| CME010 | u | MANGUITO UNION GALVA SPIRO ST VENT-MU CONAIRE d=500 | 0.066 | 5.32 | 0.35 |
|  |  | Total |  |  | 231.46 |

**CCCFIP5050025** ml Cond CONAIRE FIRE PROTECT W 50 mm circular, D=500 mm, espesor 0, 8mm 25 pct fig, simple pared helic
Precio: 244.88
Fabricación y suministro de conductos CONAIRE FIRE PROTECT W de geometría circular, tipo pared simple helicoidal de acero galvanizado en caliente calidad DX51D+Z250/275, de 500mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30008 | ml | TUBO HELICOIDAL GALVA 3000 50 JG FIRE PROTECT W CONAIRE D=500 | 0.333 | 635.93 | 211.76 |
| 50WCO9008 | u | CODO GALVA 90º SEGMENTADO 50 JG FIRE PROTECT W CONAIRE D=500 | 0.03 | 320.41 | 9.61 |
| 50WCO4008 | u | CODO GALVA 45º SEGMENTADO 50 JG FIRE PROTECT W CONAIRE D=500 | 0.071 | 183.67 | 13.04 |
| 50WTS9008 | u | TE SIMPLE GALVA 90º SEGMENTADA 50 JG FIRE PROTECT W CONAIRE D=500 | 0.016 | 362.97 | 5.81 |
| 50WRC034 | u | REDUCCION CONCENTRICA GALVA SEGMENTADA 50 JG FIRE PROTECT W CONAIRE D=560/500 | 0.022 | 185.09 | 4.07 |
| CME010 | u | MANGUITO UNION GALVA SPIRO ST VENT-MU CONAIRE d=500 | 0.111 | 5.32 | 0.59 |
|  |  | Total |  |  | 244.88 |

**CCCFIP5050035** ml Cond CONAIRE FIRE PROTECT W 50 mm circular, D=500 mm, espesor 0, 8mm 35 pct fig, simple pared helic
Precio: 258.14
Fabricación y suministro de conductos CONAIRE FIRE PROTECT W de geometría circular, tipo pared simple helicoidal de acero galvanizado en caliente calidad DX51D+Z250/275, de 500mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30008 | ml | TUBO HELICOIDAL GALVA 3000 50 JG FIRE PROTECT W CONAIRE D=500 | 0.333 | 635.93 | 211.76 |
| 50WCO9008 | u | CODO GALVA 90º SEGMENTADO 50 JG FIRE PROTECT W CONAIRE D=500 | 0.042 | 320.41 | 13.46 |
| 50WCO4008 | u | CODO GALVA 45º SEGMENTADO 50 JG FIRE PROTECT W CONAIRE D=500 | 0.1 | 183.67 | 18.37 |
| 50WTS9008 | u | TE SIMPLE GALVA 90º SEGMENTADA 50 JG FIRE PROTECT W CONAIRE D=500 | 0.022 | 362.97 | 7.99 |
| 50WRC034 | u | REDUCCION CONCENTRICA GALVA SEGMENTADA 50 JG FIRE PROTECT W CONAIRE D=560/500 | 0.031 | 185.09 | 5.74 |
| CME010 | u | MANGUITO UNION GALVA SPIRO ST VENT-MU CONAIRE d=500 | 0.155 | 5.32 | 0.82 |
|  |  | Total |  |  | 258.14 |

**CCCFIP5050045** ml Cond CONAIRE FIRE PROTECT W 50 mm circular, D=500 mm, espesor 0, 8mm 45 pct fig, simple pared helic
Precio: 271.19
Fabricación y suministro de conductos CONAIRE FIRE PROTECT W de geometría circular, tipo pared simple helicoidal de acero galvanizado en caliente calidad DX51D+Z250/275, de 500mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30008 | ml | TUBO HELICOIDAL GALVA 3000 50 JG FIRE PROTECT W CONAIRE D=500 | 0.333 | 635.93 | 211.76 |
| 50WCO9008 | u | CODO GALVA 90º SEGMENTADO 50 JG FIRE PROTECT W CONAIRE D=500 | 0.054 | 320.41 | 17.30 |
| 50WCO4008 | u | CODO GALVA 45º SEGMENTADO 50 JG FIRE PROTECT W CONAIRE D=500 | 0.129 | 183.67 | 23.69 |
| 50WTS9008 | u | TE SIMPLE GALVA 90º SEGMENTADA 50 JG FIRE PROTECT W CONAIRE D=500 | 0.028 | 362.97 | 10.16 |
| 50WRC034 | u | REDUCCION CONCENTRICA GALVA SEGMENTADA 50 JG FIRE PROTECT W CONAIRE D=560/500 | 0.039 | 185.09 | 7.22 |
| CME010 | u | MANGUITO UNION GALVA SPIRO ST VENT-MU CONAIRE d=500 | 0.199 | 5.32 | 1.06 |
|  |  | Total |  |  | 271.19 |

**CCCFIP5050055** ml Cond CONAIRE FIRE PROTECT W 50 mm circular, D=500 mm, espesor 0, 8mm 55 pct fig, simple pared helic
Precio: 284.63
Fabricación y suministro de conductos CONAIRE FIRE PROTECT W de geometría circular, tipo pared simple helicoidal de acero galvanizado en caliente calidad DX51D+Z250/275, de 500mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30008 | ml | TUBO HELICOIDAL GALVA 3000 50 JG FIRE PROTECT W CONAIRE D=500 | 0.333 | 635.93 | 211.76 |
| 50WCO9008 | u | CODO GALVA 90º SEGMENTADO 50 JG FIRE PROTECT W CONAIRE D=500 | 0.066 | 320.41 | 21.15 |
| 50WCO4008 | u | CODO GALVA 45º SEGMENTADO 50 JG FIRE PROTECT W CONAIRE D=500 | 0.157 | 183.67 | 28.84 |
| 50WTS9008 | u | TE SIMPLE GALVA 90º SEGMENTADA 50 JG FIRE PROTECT W CONAIRE D=500 | 0.035 | 362.97 | 12.70 |
| 50WRC034 | u | REDUCCION CONCENTRICA GALVA SEGMENTADA 50 JG FIRE PROTECT W CONAIRE D=560/500 | 0.048 | 185.09 | 8.88 |
| CME010 | u | MANGUITO UNION GALVA SPIRO ST VENT-MU CONAIRE d=500 | 0.244 | 5.32 | 1.30 |
|  |  | Total |  |  | 284.63 |

###### CCCFIP50560 560 MM

**CCCFIP5056015** ml Cond CONAIRE FIRE PROTECT W 50 mm circular, D=560 mm, espesor 0, 8mm 15 pct fig, simple pared helic
Precio: 259.99
Fabricación y suministro de conductos CONAIRE FIRE PROTECT W de geometría circular, tipo pared simple helicoidal de acero galvanizado en caliente calidad DX51D+Z250/275, de 560mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30009 | ml | TUBO HELICOIDAL GALVA 3000 50 JG FIRE PROTECT W CONAIRE D=560 | 0.333 | 713.1 | 237.46 |
| 50WCO9009 | u | CODO GALVA 90º SEGMENTADO 50 JG FIRE PROTECT W CONAIRE D=560 | 0.018 | 351.8 | 6.33 |
| 50WCO4009 | u | CODO GALVA 45º SEGMENTADO 50 JG FIRE PROTECT W CONAIRE D=560 | 0.043 | 201.87 | 8.68 |
| 50WTS9009 | u | TE SIMPLE GALVA 90º SEGMENTADA 50 JG FIRE PROTECT W CONAIRE D=560 | 0.009 | 397.29 | 3.58 |
| 50WRC042 | u | REDUCCION CONCENTRICA GALVA SEGMENTADA 50 JG FIRE PROTECT W CONAIRE D=600/560 | 0.013 | 269.63 | 3.51 |
| CME011 | u | MANGUITO UNION GALVA SPIRO ST VENT-MU CONAIRE d=560 | 0.066 | 6.47 | 0.43 |
|  |  | Total |  |  | 259.99 |

**CCCFIP5056025** ml Cond CONAIRE FIRE PROTECT W 50 mm circular, D=560 mm, espesor 0, 8mm 25 pct fig, simple pared helic
Precio: 275.35
Fabricación y suministro de conductos CONAIRE FIRE PROTECT W de geometría circular, tipo pared simple helicoidal de acero galvanizado en caliente calidad DX51D+Z250/275, de 560mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30009 | ml | TUBO HELICOIDAL GALVA 3000 50 JG FIRE PROTECT W CONAIRE D=560 | 0.333 | 713.1 | 237.46 |
| 50WCO9009 | u | CODO GALVA 90º SEGMENTADO 50 JG FIRE PROTECT W CONAIRE D=560 | 0.03 | 351.8 | 10.55 |
| 50WCO4009 | u | CODO GALVA 45º SEGMENTADO 50 JG FIRE PROTECT W CONAIRE D=560 | 0.071 | 201.87 | 14.33 |
| 50WTS9009 | u | TE SIMPLE GALVA 90º SEGMENTADA 50 JG FIRE PROTECT W CONAIRE D=560 | 0.016 | 397.29 | 6.36 |
| 50WRC042 | u | REDUCCION CONCENTRICA GALVA SEGMENTADA 50 JG FIRE PROTECT W CONAIRE D=600/560 | 0.022 | 269.63 | 5.93 |
| CME011 | u | MANGUITO UNION GALVA SPIRO ST VENT-MU CONAIRE d=560 | 0.111 | 6.47 | 0.72 |
|  |  | Total |  |  | 275.35 |

**CCCFIP5056035** ml Cond CONAIRE FIRE PROTECT W 50 mm circular, D=560 mm, espesor 0, 8mm 35 pct fig, simple pared helic
Precio: 290.53
Fabricación y suministro de conductos CONAIRE FIRE PROTECT W de geometría circular, tipo pared simple helicoidal de acero galvanizado en caliente calidad DX51D+Z250/275, de 560mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30009 | ml | TUBO HELICOIDAL GALVA 3000 50 JG FIRE PROTECT W CONAIRE D=560 | 0.333 | 713.1 | 237.46 |
| 50WCO9009 | u | CODO GALVA 90º SEGMENTADO 50 JG FIRE PROTECT W CONAIRE D=560 | 0.042 | 351.8 | 14.78 |
| 50WCO4009 | u | CODO GALVA 45º SEGMENTADO 50 JG FIRE PROTECT W CONAIRE D=560 | 0.1 | 201.87 | 20.19 |
| 50WTS9009 | u | TE SIMPLE GALVA 90º SEGMENTADA 50 JG FIRE PROTECT W CONAIRE D=560 | 0.022 | 397.29 | 8.74 |
| 50WRC042 | u | REDUCCION CONCENTRICA GALVA SEGMENTADA 50 JG FIRE PROTECT W CONAIRE D=600/560 | 0.031 | 269.63 | 8.36 |
| CME011 | u | MANGUITO UNION GALVA SPIRO ST VENT-MU CONAIRE d=560 | 0.155 | 6.47 | 1.00 |
|  |  | Total |  |  | 290.53 |

**CCCFIP5056045** ml Cond CONAIRE FIRE PROTECT W 50 mm circular, D=560 mm, espesor 0, 8mm 45 pct fig, simple pared helic
Precio: 305.43
Fabricación y suministro de conductos CONAIRE FIRE PROTECT W de geometría circular, tipo pared simple helicoidal de acero galvanizado en caliente calidad DX51D+Z250/275, de 560mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30009 | ml | TUBO HELICOIDAL GALVA 3000 50 JG FIRE PROTECT W CONAIRE D=560 | 0.333 | 713.1 | 237.46 |
| 50WCO9009 | u | CODO GALVA 90º SEGMENTADO 50 JG FIRE PROTECT W CONAIRE D=560 | 0.054 | 351.8 | 19.00 |
| 50WCO4009 | u | CODO GALVA 45º SEGMENTADO 50 JG FIRE PROTECT W CONAIRE D=560 | 0.129 | 201.87 | 26.04 |
| 50WTS9009 | u | TE SIMPLE GALVA 90º SEGMENTADA 50 JG FIRE PROTECT W CONAIRE D=560 | 0.028 | 397.29 | 11.12 |
| 50WRC042 | u | REDUCCION CONCENTRICA GALVA SEGMENTADA 50 JG FIRE PROTECT W CONAIRE D=600/560 | 0.039 | 269.63 | 10.52 |
| CME011 | u | MANGUITO UNION GALVA SPIRO ST VENT-MU CONAIRE d=560 | 0.199 | 6.47 | 1.29 |
|  |  | Total |  |  | 305.43 |

**CCCFIP5056055** ml Cond CONAIRE FIRE PROTECT W 50 mm circular, D=560 mm, espesor 0, 8mm 55 pct fig, simple pared helic
Precio: 320.8
Fabricación y suministro de conductos CONAIRE FIRE PROTECT W de geometría circular, tipo pared simple helicoidal de acero galvanizado en caliente calidad DX51D+Z250/275, de 560mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30009 | ml | TUBO HELICOIDAL GALVA 3000 50 JG FIRE PROTECT W CONAIRE D=560 | 0.333 | 713.1 | 237.46 |
| 50WCO9009 | u | CODO GALVA 90º SEGMENTADO 50 JG FIRE PROTECT W CONAIRE D=560 | 0.066 | 351.8 | 23.22 |
| 50WCO4009 | u | CODO GALVA 45º SEGMENTADO 50 JG FIRE PROTECT W CONAIRE D=560 | 0.157 | 201.87 | 31.69 |
| 50WTS9009 | u | TE SIMPLE GALVA 90º SEGMENTADA 50 JG FIRE PROTECT W CONAIRE D=560 | 0.035 | 397.29 | 13.91 |
| 50WRC042 | u | REDUCCION CONCENTRICA GALVA SEGMENTADA 50 JG FIRE PROTECT W CONAIRE D=600/560 | 0.048 | 269.63 | 12.94 |
| CME011 | u | MANGUITO UNION GALVA SPIRO ST VENT-MU CONAIRE d=560 | 0.244 | 6.47 | 1.58 |
|  |  | Total |  |  | 320.8 |

###### CCCFIP50600 600 MM

**CCCFIP5060015** ml Cond CONAIRE FIRE PROTECT W 50 mm circular, D=600 mm, espesor 0, 8mm 15 pct fig, simple pared helic
Precio: 281.54
Fabricación y suministro de conductos CONAIRE FIRE PROTECT W de geometría circular, tipo pared simple helicoidal de acero galvanizado en caliente calidad DX51D+Z250/275, de 600mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 50WMR30010 | ml | TUBO HELICOIDAL GALVA 3000 50 JG FIRE PROTECT W CONAIRE D=600 | 0.333 | 764.61 | 254.62 |
| 50WCO9010 | u | CODO GALVA 90º SEGMENTADO 50 JG FIRE PROTECT W CONAIRE D=600 | 0.018 | 439.4 | 7.91 |
| 50WCO4010 | u | CODO GALVA 45º SEGMENTADO 50 JG FIRE PROTECT W CONAIRE D=600 | 0.043 | 245.84 | 10.57 |
| 50WTS9010 | u | TE SIMPLE GALVA 90º SEGMENTADA 50 JG FIRE PROTECT W CONAIRE D=600 | 0.009 | 497.44 | 4.48 |
| 50WRC042 | u | REDUCCION CONCENTRICA GALVA SEGMENTADA 50 JG FIRE PROTECT W CONAIRE D=600/560 | 0.013 | 269.63 | 3.51 |
| CME012 | u | MANGUITO UNION GALVA SPIRO ST VENT-MU CONAIRE d=600 | 0.066 | 6.75 | 0.45 |
|  |  | Total |  |  | 281.54 |

**CCCFIP5060025** ml Cond CONAIRE FIRE PROTECT W 50 mm circular, D=600 mm, espesor 0, 8mm 25 pct fig, simple pared helic
Precio: 299.89
Fabricación y suministro de conductos CONAIRE FIRE PROTECT W de geometría circular, tipo pared simple helicoidal de acero galvanizado en caliente calidad DX51D+Z250/275, de 600mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 50WMR30010 | ml | TUBO HELICOIDAL GALVA 3000 50 JG FIRE PROTECT W CONAIRE D=600 | 0.333 | 764.61 | 254.62 |
| 50WCO9010 | u | CODO GALVA 90º SEGMENTADO 50 JG FIRE PROTECT W CONAIRE D=600 | 0.03 | 439.4 | 13.18 |
| 50WCO4010 | u | CODO GALVA 45º SEGMENTADO 50 JG FIRE PROTECT W CONAIRE D=600 | 0.071 | 245.84 | 17.45 |
| 50WTS9010 | u | TE SIMPLE GALVA 90º SEGMENTADA 50 JG FIRE PROTECT W CONAIRE D=600 | 0.016 | 497.44 | 7.96 |
| 50WRC042 | u | REDUCCION CONCENTRICA GALVA SEGMENTADA 50 JG FIRE PROTECT W CONAIRE D=600/560 | 0.022 | 269.63 | 5.93 |
| CME012 | u | MANGUITO UNION GALVA SPIRO ST VENT-MU CONAIRE d=600 | 0.111 | 6.75 | 0.75 |
|  |  | Total |  |  | 299.89 |

**CCCFIP5060035** ml Cond CONAIRE FIRE PROTECT W 50 mm circular, D=600 mm, espesor 0, 8mm 35 pct fig, simple pared helic
Precio: 318
Fabricación y suministro de conductos CONAIRE FIRE PROTECT W de geometría circular, tipo pared simple helicoidal de acero galvanizado en caliente calidad DX51D+Z250/275, de 600mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 50WMR30010 | ml | TUBO HELICOIDAL GALVA 3000 50 JG FIRE PROTECT W CONAIRE D=600 | 0.333 | 764.61 | 254.62 |
| 50WCO9010 | u | CODO GALVA 90º SEGMENTADO 50 JG FIRE PROTECT W CONAIRE D=600 | 0.042 | 439.4 | 18.45 |
| 50WCO4010 | u | CODO GALVA 45º SEGMENTADO 50 JG FIRE PROTECT W CONAIRE D=600 | 0.1 | 245.84 | 24.58 |
| 50WTS9010 | u | TE SIMPLE GALVA 90º SEGMENTADA 50 JG FIRE PROTECT W CONAIRE D=600 | 0.022 | 497.44 | 10.94 |
| 50WRC042 | u | REDUCCION CONCENTRICA GALVA SEGMENTADA 50 JG FIRE PROTECT W CONAIRE D=600/560 | 0.031 | 269.63 | 8.36 |
| CME012 | u | MANGUITO UNION GALVA SPIRO ST VENT-MU CONAIRE d=600 | 0.155 | 6.75 | 1.05 |
|  |  | Total |  |  | 318 |

**CCCFIP5060045** ml Cond CONAIRE FIRE PROTECT W 50 mm circular, D=600 mm, espesor 0, 8mm 45 pct fig, simple pared helic
Precio: 335.85
Fabricación y suministro de conductos CONAIRE FIRE PROTECT W de geometría circular, tipo pared simple helicoidal de acero galvanizado en caliente calidad DX51D+Z250/275, de 600mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 50WMR30010 | ml | TUBO HELICOIDAL GALVA 3000 50 JG FIRE PROTECT W CONAIRE D=600 | 0.333 | 764.61 | 254.62 |
| 50WCO9010 | u | CODO GALVA 90º SEGMENTADO 50 JG FIRE PROTECT W CONAIRE D=600 | 0.054 | 439.4 | 23.73 |
| 50WCO4010 | u | CODO GALVA 45º SEGMENTADO 50 JG FIRE PROTECT W CONAIRE D=600 | 0.129 | 245.84 | 31.71 |
| 50WTS9010 | u | TE SIMPLE GALVA 90º SEGMENTADA 50 JG FIRE PROTECT W CONAIRE D=600 | 0.028 | 497.44 | 13.93 |
| 50WRC042 | u | REDUCCION CONCENTRICA GALVA SEGMENTADA 50 JG FIRE PROTECT W CONAIRE D=600/560 | 0.039 | 269.63 | 10.52 |
| CME012 | u | MANGUITO UNION GALVA SPIRO ST VENT-MU CONAIRE d=600 | 0.199 | 6.75 | 1.34 |
|  |  | Total |  |  | 335.85 |

**CCCFIP5060055** ml Cond CONAIRE FIRE PROTECT W 50 mm circular, D=600 mm, espesor 0, 8mm 55 pct fig, simple pared helic
Precio: 354.22
Fabricación y suministro de conductos CONAIRE FIRE PROTECT W de geometría circular, tipo pared simple helicoidal de acero galvanizado en caliente calidad DX51D+Z250/275, de 600mm de diámetro y 0,8 mm de espesor, incorpora en el exterior de la pared del conducto un aislamiento térmico resistente al fuego reforzado con malla de acero galvanizado de composicion especial resistente a altas temperaturas ULTIMATE PROTECT-W de la marca ISOVER de 50 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 50WMR30010 | ml | TUBO HELICOIDAL GALVA 3000 50 JG FIRE PROTECT W CONAIRE D=600 | 0.333 | 764.61 | 254.62 |
| 50WCO9010 | u | CODO GALVA 90º SEGMENTADO 50 JG FIRE PROTECT W CONAIRE D=600 | 0.066 | 439.4 | 29.00 |
| 50WCO4010 | u | CODO GALVA 45º SEGMENTADO 50 JG FIRE PROTECT W CONAIRE D=600 | 0.157 | 245.84 | 38.60 |
| 50WTS9010 | u | TE SIMPLE GALVA 90º SEGMENTADA 50 JG FIRE PROTECT W CONAIRE D=600 | 0.035 | 497.44 | 17.41 |
| 50WRC042 | u | REDUCCION CONCENTRICA GALVA SEGMENTADA 50 JG FIRE PROTECT W CONAIRE D=600/560 | 0.048 | 269.63 | 12.94 |
| CME012 | u | MANGUITO UNION GALVA SPIRO ST VENT-MU CONAIRE d=600 | 0.244 | 6.75 | 1.65 |
|  |  | Total |  |  | 354.22 |

###### JGFIPRT60 JG FIRE PROTECT 60 mm

###### CCCFIP60150 150 MM

**CCCFIP6015015** ml Cond CONAIRE FIRE PROTECT W 60 mm circular, D=150 mm, espesor 0, 8mm 15 pct fig, simple pared helic
Precio: 76.55
Fabricación y suministro de conductos CONAIRE FIRE PROTECT W de geometría circular, tipo pared simple helicoidal de acero galvanizado en caliente calidad DX51D+Z250/275, de 150mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30001 | ml | TUBO HELICOIDAL GALVA 3000 60 JG FIRE PROTECT W CONAIRE D=150 | 0.333 | 213.72 | 71.17 |
| 60WCO9001 | u | CODO GALVA 90º SEGMENTADO 60 JG FIRE PROTECT W CONAIRE D=150 | 0.018 | 76.76 | 1.38 |
| 60WCO4001 | u | CODO GALVA 45º SEGMENTADO 60 JG FIRE PROTECT W CONAIRE D=150 | 0.043 | 47.02 | 2.02 |
| 60WTS9001 | u | TE SIMPLE GALVA 90º SEGMENTADA 60 JG FIRE PROTECT W CONAIRE D=150 | 0.009 | 100.69 | 0.91 |
| 60WRC001 | u | REDUCCION CONCENTRICA GALVA SEGMENTADA 60 JG FIRE PROTECT W CONAIRE D=200/150 | 0.013 | 74.23 | 0.96 |
| CME003 | u | MANGUITO UNION GALVA SPIRO ST VENT-MU CONAIRE d=150 | 0.066 | 1.68 | 0.11 |
|  |  | Total |  |  | 76.55 |

**CCCFIP6015025** ml Cond CONAIRE FIRE PROTECT W 60 mm circular, D=150 mm, espesor 0, 8mm 25 pct fig, simple pared helic
Precio: 80.24
Fabricación y suministro de conductos CONAIRE FIRE PROTECT W de geometría circular, tipo pared simple helicoidal de acero galvanizado en caliente calidad DX51D+Z250/275, de 150mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30001 | ml | TUBO HELICOIDAL GALVA 3000 60 JG FIRE PROTECT W CONAIRE D=150 | 0.333 | 213.72 | 71.17 |
| 60WCO9001 | u | CODO GALVA 90º SEGMENTADO 60 JG FIRE PROTECT W CONAIRE D=150 | 0.03 | 76.76 | 2.30 |
| 60WCO4001 | u | CODO GALVA 45º SEGMENTADO 60 JG FIRE PROTECT W CONAIRE D=150 | 0.071 | 47.02 | 3.34 |
| 60WTS9001 | u | TE SIMPLE GALVA 90º SEGMENTADA 60 JG FIRE PROTECT W CONAIRE D=150 | 0.016 | 100.69 | 1.61 |
| 60WRC001 | u | REDUCCION CONCENTRICA GALVA SEGMENTADA 60 JG FIRE PROTECT W CONAIRE D=200/150 | 0.022 | 74.23 | 1.63 |
| CME003 | u | MANGUITO UNION GALVA SPIRO ST VENT-MU CONAIRE d=150 | 0.111 | 1.68 | 0.19 |
|  |  | Total |  |  | 80.24 |

**CCCFIP6015035** ml Cond CONAIRE FIRE PROTECT W 60 mm circular, D=150 mm, espesor 0, 8mm 35 pct fig, simple pared helic
Precio: 83.87
Fabricación y suministro de conductos CONAIRE FIRE PROTECT W de geometría circular, tipo pared simple helicoidal de acero galvanizado en caliente calidad DX51D+Z250/275, de 150mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30001 | ml | TUBO HELICOIDAL GALVA 3000 60 JG FIRE PROTECT W CONAIRE D=150 | 0.333 | 213.72 | 71.17 |
| 60WCO9001 | u | CODO GALVA 90º SEGMENTADO 60 JG FIRE PROTECT W CONAIRE D=150 | 0.042 | 76.76 | 3.22 |
| 60WCO4001 | u | CODO GALVA 45º SEGMENTADO 60 JG FIRE PROTECT W CONAIRE D=150 | 0.1 | 47.02 | 4.70 |
| 60WTS9001 | u | TE SIMPLE GALVA 90º SEGMENTADA 60 JG FIRE PROTECT W CONAIRE D=150 | 0.022 | 100.69 | 2.22 |
| 60WRC001 | u | REDUCCION CONCENTRICA GALVA SEGMENTADA 60 JG FIRE PROTECT W CONAIRE D=200/150 | 0.031 | 74.23 | 2.30 |
| CME003 | u | MANGUITO UNION GALVA SPIRO ST VENT-MU CONAIRE d=150 | 0.155 | 1.68 | 0.26 |
|  |  | Total |  |  | 83.87 |

**CCCFIP6015045** ml Cond CONAIRE FIRE PROTECT W 60 mm circular, D=150 mm, espesor 0, 8mm 45 pct fig, simple pared helic
Precio: 87.43
Fabricación y suministro de conductos CONAIRE FIRE PROTECT W de geometría circular, tipo pared simple helicoidal de acero galvanizado en caliente calidad DX51D+Z250/275, de 150mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30001 | ml | TUBO HELICOIDAL GALVA 3000 60 JG FIRE PROTECT W CONAIRE D=150 | 0.333 | 213.72 | 71.17 |
| 60WCO9001 | u | CODO GALVA 90º SEGMENTADO 60 JG FIRE PROTECT W CONAIRE D=150 | 0.054 | 76.76 | 4.15 |
| 60WCO4001 | u | CODO GALVA 45º SEGMENTADO 60 JG FIRE PROTECT W CONAIRE D=150 | 0.129 | 47.02 | 6.07 |
| 60WTS9001 | u | TE SIMPLE GALVA 90º SEGMENTADA 60 JG FIRE PROTECT W CONAIRE D=150 | 0.028 | 100.69 | 2.82 |
| 60WRC001 | u | REDUCCION CONCENTRICA GALVA SEGMENTADA 60 JG FIRE PROTECT W CONAIRE D=200/150 | 0.039 | 74.23 | 2.89 |
| CME003 | u | MANGUITO UNION GALVA SPIRO ST VENT-MU CONAIRE d=150 | 0.199 | 1.68 | 0.33 |
|  |  | Total |  |  | 87.43 |

**CCCFIP6015055** ml Cond CONAIRE FIRE PROTECT W 60 mm circular, D=150 mm, espesor 0, 8mm 55 pct fig, simple pared helic
Precio: 91.11
Fabricación y suministro de conductos CONAIRE FIRE PROTECT W de geometría circular, tipo pared simple helicoidal de acero galvanizado en caliente calidad DX51D+Z250/275, de 150mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30001 | ml | TUBO HELICOIDAL GALVA 3000 60 JG FIRE PROTECT W CONAIRE D=150 | 0.333 | 213.72 | 71.17 |
| 60WCO9001 | u | CODO GALVA 90º SEGMENTADO 60 JG FIRE PROTECT W CONAIRE D=150 | 0.066 | 76.76 | 5.07 |
| 60WCO4001 | u | CODO GALVA 45º SEGMENTADO 60 JG FIRE PROTECT W CONAIRE D=150 | 0.157 | 47.02 | 7.38 |
| 60WTS9001 | u | TE SIMPLE GALVA 90º SEGMENTADA 60 JG FIRE PROTECT W CONAIRE D=150 | 0.035 | 100.69 | 3.52 |
| 60WRC001 | u | REDUCCION CONCENTRICA GALVA SEGMENTADA 60 JG FIRE PROTECT W CONAIRE D=200/150 | 0.048 | 74.23 | 3.56 |
| CME003 | u | MANGUITO UNION GALVA SPIRO ST VENT-MU CONAIRE d=150 | 0.244 | 1.68 | 0.41 |
|  |  | Total |  |  | 91.11 |

###### CCCFIP60200 200 MM

**CCCFIP6020015** ml Cond CONAIRE FIRE PROTECT W 60 mm circular, D=200 mm, espesor 0, 8mm 15 pct fig, simple pared helic
Precio: 101.48
Fabricación y suministro de conductos CONAIRE FIRE PROTECT W de geometría circular, tipo pared simple helicoidal de acero galvanizado en caliente calidad DX51D+Z250/275, de 200mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30002 | ml | TUBO HELICOIDAL GALVA 3000 60 JG FIRE PROTECT W CONAIRE D=200 | 0.333 | 286.46 | 95.39 |
| 60WCO9002 | u | CODO GALVA 90º SEGMENTADO 60 JG FIRE PROTECT W CONAIRE D=200 | 0.018 | 88.55 | 1.59 |
| 60WCO4002 | u | CODO GALVA 45º SEGMENTADO 60 JG FIRE PROTECT W CONAIRE D=200 | 0.043 | 52.95 | 2.28 |
| 60WTS9002 | u | TE SIMPLE GALVA 90º SEGMENTADA 60 JG FIRE PROTECT W CONAIRE D=200 | 0.009 | 106.44 | 0.96 |
| 60WRC003 | u | REDUCCION CONCENTRICA GALVA SEGMENTADA 60 JG FIRE PROTECT W CONAIRE D=250/200 | 0.013 | 86.17 | 1.12 |
| CME004 | u | MANGUITO UNION GALVA SPIRO ST VENT-MU CONAIRE d=200 | 0.066 | 2.16 | 0.14 |
|  |  | Total |  |  | 101.48 |

**CCCFIP6020025** ml Cond CONAIRE FIRE PROTECT W 60 mm circular, D=200 mm, espesor 0, 8mm 25 pct fig, simple pared helic
Precio: 105.65
Fabricación y suministro de conductos CONAIRE FIRE PROTECT W de geometría circular, tipo pared simple helicoidal de acero galvanizado en caliente calidad DX51D+Z250/275, de 200mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30002 | ml | TUBO HELICOIDAL GALVA 3000 60 JG FIRE PROTECT W CONAIRE D=200 | 0.333 | 286.46 | 95.39 |
| 60WCO9002 | u | CODO GALVA 90º SEGMENTADO 60 JG FIRE PROTECT W CONAIRE D=200 | 0.03 | 88.55 | 2.66 |
| 60WCO4002 | u | CODO GALVA 45º SEGMENTADO 60 JG FIRE PROTECT W CONAIRE D=200 | 0.071 | 52.95 | 3.76 |
| 60WTS9002 | u | TE SIMPLE GALVA 90º SEGMENTADA 60 JG FIRE PROTECT W CONAIRE D=200 | 0.016 | 106.44 | 1.70 |
| 60WRC003 | u | REDUCCION CONCENTRICA GALVA SEGMENTADA 60 JG FIRE PROTECT W CONAIRE D=250/200 | 0.022 | 86.17 | 1.90 |
| CME004 | u | MANGUITO UNION GALVA SPIRO ST VENT-MU CONAIRE d=200 | 0.111 | 2.16 | 0.24 |
|  |  | Total |  |  | 105.65 |

**CCCFIP6020035** ml Cond CONAIRE FIRE PROTECT W 60 mm circular, D=200 mm, espesor 0, 8mm 35 pct fig, simple pared helic
Precio: 109.75
Fabricación y suministro de conductos CONAIRE FIRE PROTECT W de geometría circular, tipo pared simple helicoidal de acero galvanizado en caliente calidad DX51D+Z250/275, de 200mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30002 | ml | TUBO HELICOIDAL GALVA 3000 60 JG FIRE PROTECT W CONAIRE D=200 | 0.333 | 286.46 | 95.39 |
| 60WCO9002 | u | CODO GALVA 90º SEGMENTADO 60 JG FIRE PROTECT W CONAIRE D=200 | 0.042 | 88.55 | 3.72 |
| 60WCO4002 | u | CODO GALVA 45º SEGMENTADO 60 JG FIRE PROTECT W CONAIRE D=200 | 0.1 | 52.95 | 5.30 |
| 60WTS9002 | u | TE SIMPLE GALVA 90º SEGMENTADA 60 JG FIRE PROTECT W CONAIRE D=200 | 0.022 | 106.44 | 2.34 |
| 60WRC003 | u | REDUCCION CONCENTRICA GALVA SEGMENTADA 60 JG FIRE PROTECT W CONAIRE D=250/200 | 0.031 | 86.17 | 2.67 |
| CME004 | u | MANGUITO UNION GALVA SPIRO ST VENT-MU CONAIRE d=200 | 0.155 | 2.16 | 0.33 |
|  |  | Total |  |  | 109.75 |

**CCCFIP6020045** ml Cond CONAIRE FIRE PROTECT W 60 mm circular, D=200 mm, espesor 0, 8mm 45 pct fig, simple pared helic
Precio: 113.77
Fabricación y suministro de conductos CONAIRE FIRE PROTECT W de geometría circular, tipo pared simple helicoidal de acero galvanizado en caliente calidad DX51D+Z250/275, de 200mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30002 | ml | TUBO HELICOIDAL GALVA 3000 60 JG FIRE PROTECT W CONAIRE D=200 | 0.333 | 286.46 | 95.39 |
| 60WCO9002 | u | CODO GALVA 90º SEGMENTADO 60 JG FIRE PROTECT W CONAIRE D=200 | 0.054 | 88.55 | 4.78 |
| 60WCO4002 | u | CODO GALVA 45º SEGMENTADO 60 JG FIRE PROTECT W CONAIRE D=200 | 0.129 | 52.95 | 6.83 |
| 60WTS9002 | u | TE SIMPLE GALVA 90º SEGMENTADA 60 JG FIRE PROTECT W CONAIRE D=200 | 0.028 | 106.44 | 2.98 |
| 60WRC003 | u | REDUCCION CONCENTRICA GALVA SEGMENTADA 60 JG FIRE PROTECT W CONAIRE D=250/200 | 0.039 | 86.17 | 3.36 |
| CME004 | u | MANGUITO UNION GALVA SPIRO ST VENT-MU CONAIRE d=200 | 0.199 | 2.16 | 0.43 |
|  |  | Total |  |  | 113.77 |

**CCCFIP6020055** ml Cond CONAIRE FIRE PROTECT W 60 mm circular, D=200 mm, espesor 0, 8mm 55 pct fig, simple pared helic
Precio: 117.94
Fabricación y suministro de conductos CONAIRE FIRE PROTECT W de geometría circular, tipo pared simple helicoidal de acero galvanizado en caliente calidad DX51D+Z250/275, de 200mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30002 | ml | TUBO HELICOIDAL GALVA 3000 60 JG FIRE PROTECT W CONAIRE D=200 | 0.333 | 286.46 | 95.39 |
| 60WCO9002 | u | CODO GALVA 90º SEGMENTADO 60 JG FIRE PROTECT W CONAIRE D=200 | 0.066 | 88.55 | 5.84 |
| 60WCO4002 | u | CODO GALVA 45º SEGMENTADO 60 JG FIRE PROTECT W CONAIRE D=200 | 0.157 | 52.95 | 8.31 |
| 60WTS9002 | u | TE SIMPLE GALVA 90º SEGMENTADA 60 JG FIRE PROTECT W CONAIRE D=200 | 0.035 | 106.44 | 3.73 |
| 60WRC003 | u | REDUCCION CONCENTRICA GALVA SEGMENTADA 60 JG FIRE PROTECT W CONAIRE D=250/200 | 0.048 | 86.17 | 4.14 |
| CME004 | u | MANGUITO UNION GALVA SPIRO ST VENT-MU CONAIRE d=200 | 0.244 | 2.16 | 0.53 |
|  |  | Total |  |  | 117.94 |

###### CCCFIP60250 250 MM

**CCCFIP6025015** ml Cond CONAIRE FIRE PROTECT W 60 mm circular, D=250 mm, espesor 0, 8mm 15 pct fig, simple pared helic
Precio: 124.18
Fabricación y suministro de conductos CONAIRE FIRE PROTECT W de geometría circular, tipo pared simple helicoidal de acero galvanizado en caliente calidad DX51D+Z250/275, de 250mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30003 | ml | TUBO HELICOIDAL GALVA 3000 60 JG FIRE PROTECT W CONAIRE D=250 | 0.333 | 346.42 | 115.36 |
| 60WCO9003 | u | CODO GALVA 90º SEGMENTADO 60 JG FIRE PROTECT W CONAIRE D=250 | 0.018 | 130.48 | 2.35 |
| 60WCO4003 | u | CODO GALVA 45º SEGMENTADO 60 JG FIRE PROTECT W CONAIRE D=250 | 0.043 | 75.9 | 3.26 |
| 60WTS9003 | u | TE SIMPLE GALVA 90º SEGMENTADA 60 JG FIRE PROTECT W CONAIRE D=250 | 0.009 | 166 | 1.49 |
| 60WRC006 | u | REDUCCION CONCENTRICA GALVA SEGMENTADA 60 JG FIRE PROTECT W CONAIRE D=300/250 | 0.013 | 117.68 | 1.53 |
| CME005 | u | MANGUITO UNION GALVA SPIRO ST VENT-MU CONAIRE d=250 | 0.066 | 2.88 | 0.19 |
|  |  | Total |  |  | 124.18 |

**CCCFIP6025025** ml Cond CONAIRE FIRE PROTECT W 60 mm circular, D=250 mm, espesor 0, 8mm 25 pct fig, simple pared helic
Precio: 130.23
Fabricación y suministro de conductos CONAIRE FIRE PROTECT W de geometría circular, tipo pared simple helicoidal de acero galvanizado en caliente calidad DX51D+Z250/275, de 250mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30003 | ml | TUBO HELICOIDAL GALVA 3000 60 JG FIRE PROTECT W CONAIRE D=250 | 0.333 | 346.42 | 115.36 |
| 60WCO9003 | u | CODO GALVA 90º SEGMENTADO 60 JG FIRE PROTECT W CONAIRE D=250 | 0.03 | 130.48 | 3.91 |
| 60WCO4003 | u | CODO GALVA 45º SEGMENTADO 60 JG FIRE PROTECT W CONAIRE D=250 | 0.071 | 75.9 | 5.39 |
| 60WTS9003 | u | TE SIMPLE GALVA 90º SEGMENTADA 60 JG FIRE PROTECT W CONAIRE D=250 | 0.016 | 166 | 2.66 |
| 60WRC006 | u | REDUCCION CONCENTRICA GALVA SEGMENTADA 60 JG FIRE PROTECT W CONAIRE D=300/250 | 0.022 | 117.68 | 2.59 |
| CME005 | u | MANGUITO UNION GALVA SPIRO ST VENT-MU CONAIRE d=250 | 0.111 | 2.88 | 0.32 |
|  |  | Total |  |  | 130.23 |

**CCCFIP6025035** ml Cond CONAIRE FIRE PROTECT W 60 mm circular, D=250 mm, espesor 0, 8mm 35 pct fig, simple pared helic
Precio: 136.18
Fabricación y suministro de conductos CONAIRE FIRE PROTECT W de geometría circular, tipo pared simple helicoidal de acero galvanizado en caliente calidad DX51D+Z250/275, de 250mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30003 | ml | TUBO HELICOIDAL GALVA 3000 60 JG FIRE PROTECT W CONAIRE D=250 | 0.333 | 346.42 | 115.36 |
| 60WCO9003 | u | CODO GALVA 90º SEGMENTADO 60 JG FIRE PROTECT W CONAIRE D=250 | 0.042 | 130.48 | 5.48 |
| 60WCO4003 | u | CODO GALVA 45º SEGMENTADO 60 JG FIRE PROTECT W CONAIRE D=250 | 0.1 | 75.9 | 7.59 |
| 60WTS9003 | u | TE SIMPLE GALVA 90º SEGMENTADA 60 JG FIRE PROTECT W CONAIRE D=250 | 0.022 | 166 | 3.65 |
| 60WRC006 | u | REDUCCION CONCENTRICA GALVA SEGMENTADA 60 JG FIRE PROTECT W CONAIRE D=300/250 | 0.031 | 117.68 | 3.65 |
| CME005 | u | MANGUITO UNION GALVA SPIRO ST VENT-MU CONAIRE d=250 | 0.155 | 2.88 | 0.45 |
|  |  | Total |  |  | 136.18 |

**CCCFIP6025045** ml Cond CONAIRE FIRE PROTECT W 60 mm circular, D=250 mm, espesor 0, 8mm 45 pct fig, simple pared helic
Precio: 142.01
Fabricación y suministro de conductos CONAIRE FIRE PROTECT W de geometría circular, tipo pared simple helicoidal de acero galvanizado en caliente calidad DX51D+Z250/275, de 250mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30003 | ml | TUBO HELICOIDAL GALVA 3000 60 JG FIRE PROTECT W CONAIRE D=250 | 0.333 | 346.42 | 115.36 |
| 60WCO9003 | u | CODO GALVA 90º SEGMENTADO 60 JG FIRE PROTECT W CONAIRE D=250 | 0.054 | 130.48 | 7.05 |
| 60WCO4003 | u | CODO GALVA 45º SEGMENTADO 60 JG FIRE PROTECT W CONAIRE D=250 | 0.129 | 75.9 | 9.79 |
| 60WTS9003 | u | TE SIMPLE GALVA 90º SEGMENTADA 60 JG FIRE PROTECT W CONAIRE D=250 | 0.028 | 166 | 4.65 |
| 60WRC006 | u | REDUCCION CONCENTRICA GALVA SEGMENTADA 60 JG FIRE PROTECT W CONAIRE D=300/250 | 0.039 | 117.68 | 4.59 |
| CME005 | u | MANGUITO UNION GALVA SPIRO ST VENT-MU CONAIRE d=250 | 0.199 | 2.88 | 0.57 |
|  |  | Total |  |  | 142.01 |

**CCCFIP6025055** ml Cond CONAIRE FIRE PROTECT W 60 mm circular, D=250 mm, espesor 0, 8mm 55 pct fig, simple pared helic
Precio: 148.05
Fabricación y suministro de conductos CONAIRE FIRE PROTECT W de geometría circular, tipo pared simple helicoidal de acero galvanizado en caliente calidad DX51D+Z250/275, de 250mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30003 | ml | TUBO HELICOIDAL GALVA 3000 60 JG FIRE PROTECT W CONAIRE D=250 | 0.333 | 346.42 | 115.36 |
| 60WCO9003 | u | CODO GALVA 90º SEGMENTADO 60 JG FIRE PROTECT W CONAIRE D=250 | 0.066 | 130.48 | 8.61 |
| 60WCO4003 | u | CODO GALVA 45º SEGMENTADO 60 JG FIRE PROTECT W CONAIRE D=250 | 0.157 | 75.9 | 11.92 |
| 60WTS9003 | u | TE SIMPLE GALVA 90º SEGMENTADA 60 JG FIRE PROTECT W CONAIRE D=250 | 0.035 | 166 | 5.81 |
| 60WRC006 | u | REDUCCION CONCENTRICA GALVA SEGMENTADA 60 JG FIRE PROTECT W CONAIRE D=300/250 | 0.048 | 117.68 | 5.65 |
| CME005 | u | MANGUITO UNION GALVA SPIRO ST VENT-MU CONAIRE d=250 | 0.244 | 2.88 | 0.70 |
|  |  | Total |  |  | 148.05 |

###### CCCFIP60300 300 MM

**CCCFIP6030015** ml Cond CONAIRE FIRE PROTECT W 60 mm circular, D=300 mm, espesor 0, 8mm 15 pct fig, simple pared helic
Precio: 148.27
Fabricación y suministro de conductos CONAIRE FIRE PROTECT W de geometría circular, tipo pared simple helicoidal de acero galvanizado en caliente calidad DX51D+Z250/275, de 300mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30004 | ml | TUBO HELICOIDAL GALVA 3000 60 JG FIRE PROTECT W CONAIRE D=300 | 0.333 | 412.41 | 137.33 |
| 60WCO9004 | u | CODO GALVA 90º SEGMENTADO 60 JG FIRE PROTECT W CONAIRE D=300 | 0.018 | 166.82 | 3.00 |
| 60WCO4004 | u | CODO GALVA 45º SEGMENTADO 60 JG FIRE PROTECT W CONAIRE D=300 | 0.043 | 96.46 | 4.15 |
| 60WTS9004 | u | TE SIMPLE GALVA 90º SEGMENTADA 60 JG FIRE PROTECT W CONAIRE D=300 | 0.009 | 203.33 | 1.83 |
| 60WRC010 | u | REDUCCION CONCENTRICA GALVA SEGMENTADA 60 JG FIRE PROTECT W CONAIRE D=355/300 | 0.013 | 135.36 | 1.76 |
| CME006 | u | MANGUITO UNION GALVA SPIRO ST VENT-MU CONAIRE d=300 | 0.066 | 3.07 | 0.20 |
|  |  | Total |  |  | 148.27 |

**CCCFIP6030025** ml Cond CONAIRE FIRE PROTECT W 60 mm circular, D=300 mm, espesor 0, 8mm 25 pct fig, simple pared helic
Precio: 155.75
Fabricación y suministro de conductos CONAIRE FIRE PROTECT W de geometría circular, tipo pared simple helicoidal de acero galvanizado en caliente calidad DX51D+Z250/275, de 300mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30004 | ml | TUBO HELICOIDAL GALVA 3000 60 JG FIRE PROTECT W CONAIRE D=300 | 0.333 | 412.41 | 137.33 |
| 60WCO9004 | u | CODO GALVA 90º SEGMENTADO 60 JG FIRE PROTECT W CONAIRE D=300 | 0.03 | 166.82 | 5.00 |
| 60WCO4004 | u | CODO GALVA 45º SEGMENTADO 60 JG FIRE PROTECT W CONAIRE D=300 | 0.071 | 96.46 | 6.85 |
| 60WTS9004 | u | TE SIMPLE GALVA 90º SEGMENTADA 60 JG FIRE PROTECT W CONAIRE D=300 | 0.016 | 203.33 | 3.25 |
| 60WRC010 | u | REDUCCION CONCENTRICA GALVA SEGMENTADA 60 JG FIRE PROTECT W CONAIRE D=355/300 | 0.022 | 135.36 | 2.98 |
| CME006 | u | MANGUITO UNION GALVA SPIRO ST VENT-MU CONAIRE d=300 | 0.111 | 3.07 | 0.34 |
|  |  | Total |  |  | 155.75 |

**CCCFIP6030035** ml Cond CONAIRE FIRE PROTECT W 60 mm circular, D=300 mm, espesor 0, 8mm 35 pct fig, simple pared helic
Precio: 163.14
Fabricación y suministro de conductos CONAIRE FIRE PROTECT W de geometría circular, tipo pared simple helicoidal de acero galvanizado en caliente calidad DX51D+Z250/275, de 300mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30004 | ml | TUBO HELICOIDAL GALVA 3000 60 JG FIRE PROTECT W CONAIRE D=300 | 0.333 | 412.41 | 137.33 |
| 60WCO9004 | u | CODO GALVA 90º SEGMENTADO 60 JG FIRE PROTECT W CONAIRE D=300 | 0.042 | 166.82 | 7.01 |
| 60WCO4004 | u | CODO GALVA 45º SEGMENTADO 60 JG FIRE PROTECT W CONAIRE D=300 | 0.1 | 96.46 | 9.65 |
| 60WTS9004 | u | TE SIMPLE GALVA 90º SEGMENTADA 60 JG FIRE PROTECT W CONAIRE D=300 | 0.022 | 203.33 | 4.47 |
| 60WRC010 | u | REDUCCION CONCENTRICA GALVA SEGMENTADA 60 JG FIRE PROTECT W CONAIRE D=355/300 | 0.031 | 135.36 | 4.20 |
| CME006 | u | MANGUITO UNION GALVA SPIRO ST VENT-MU CONAIRE d=300 | 0.155 | 3.07 | 0.48 |
|  |  | Total |  |  | 163.14 |

**CCCFIP6030045** ml Cond CONAIRE FIRE PROTECT W 60 mm circular, D=300 mm, espesor 0, 8mm 45 pct fig, simple pared helic
Precio: 170.36
Fabricación y suministro de conductos CONAIRE FIRE PROTECT W de geometría circular, tipo pared simple helicoidal de acero galvanizado en caliente calidad DX51D+Z250/275, de 300mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30004 | ml | TUBO HELICOIDAL GALVA 3000 60 JG FIRE PROTECT W CONAIRE D=300 | 0.333 | 412.41 | 137.33 |
| 60WCO9004 | u | CODO GALVA 90º SEGMENTADO 60 JG FIRE PROTECT W CONAIRE D=300 | 0.054 | 166.82 | 9.01 |
| 60WCO4004 | u | CODO GALVA 45º SEGMENTADO 60 JG FIRE PROTECT W CONAIRE D=300 | 0.129 | 96.46 | 12.44 |
| 60WTS9004 | u | TE SIMPLE GALVA 90º SEGMENTADA 60 JG FIRE PROTECT W CONAIRE D=300 | 0.028 | 203.33 | 5.69 |
| 60WRC010 | u | REDUCCION CONCENTRICA GALVA SEGMENTADA 60 JG FIRE PROTECT W CONAIRE D=355/300 | 0.039 | 135.36 | 5.28 |
| CME006 | u | MANGUITO UNION GALVA SPIRO ST VENT-MU CONAIRE d=300 | 0.199 | 3.07 | 0.61 |
|  |  | Total |  |  | 170.36 |

**CCCFIP6030055** ml Cond CONAIRE FIRE PROTECT W 60 mm circular, D=300 mm, espesor 0, 8mm 55 pct fig, simple pared helic
Precio: 177.85
Fabricación y suministro de conductos CONAIRE FIRE PROTECT W de geometría circular, tipo pared simple helicoidal de acero galvanizado en caliente calidad DX51D+Z250/275, de 300mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30004 | ml | TUBO HELICOIDAL GALVA 3000 60 JG FIRE PROTECT W CONAIRE D=300 | 0.333 | 412.41 | 137.33 |
| 60WCO9004 | u | CODO GALVA 90º SEGMENTADO 60 JG FIRE PROTECT W CONAIRE D=300 | 0.066 | 166.82 | 11.01 |
| 60WCO4004 | u | CODO GALVA 45º SEGMENTADO 60 JG FIRE PROTECT W CONAIRE D=300 | 0.157 | 96.46 | 15.14 |
| 60WTS9004 | u | TE SIMPLE GALVA 90º SEGMENTADA 60 JG FIRE PROTECT W CONAIRE D=300 | 0.035 | 203.33 | 7.12 |
| 60WRC010 | u | REDUCCION CONCENTRICA GALVA SEGMENTADA 60 JG FIRE PROTECT W CONAIRE D=355/300 | 0.048 | 135.36 | 6.50 |
| CME006 | u | MANGUITO UNION GALVA SPIRO ST VENT-MU CONAIRE d=300 | 0.244 | 3.07 | 0.75 |
|  |  | Total |  |  | 177.85 |

###### CCCFIP60355 355 MM

**CCCFIP6035515** ml Cond CONAIRE FIRE PROTECT W 60 mm circular, D=355 mm, espesor 0, 8mm 15 pct fig, simple pared helic
Precio: 177.58
Fabricación y suministro de conductos CONAIRE FIRE PROTECT W de geometría circular, tipo pared simple helicoidal de acero galvanizado en caliente calidad DX51D+Z250/275, de 355mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30005 | ml | TUBO HELICOIDAL GALVA 3000 60 JG FIRE PROTECT W CONAIRE D=355 | 0.333 | 494.4 | 164.64 |
| 60WCO9005 | u | CODO GALVA 90º SEGMENTADO 60 JG FIRE PROTECT W CONAIRE D=355 | 0.018 | 202.75 | 3.65 |
| 60WCO4005 | u | CODO GALVA 45º SEGMENTADO 60 JG FIRE PROTECT W CONAIRE D=355 | 0.043 | 115.4 | 4.96 |
| 60WTS9005 | u | TE SIMPLE GALVA 90º SEGMENTADA 60 JG FIRE PROTECT W CONAIRE D=355 | 0.009 | 229.31 | 2.06 |
| 60WRC015 | u | REDUCCION CONCENTRICA GALVA SEGMENTADA 60 JG FIRE PROTECT W CONAIRE D=400/355 | 0.013 | 156.08 | 2.03 |
| CME007 | u | MANGUITO UNION GALVA SPIRO ST VENT-MU CONAIRE d=355 | 0.066 | 3.61 | 0.24 |
|  |  | Total |  |  | 177.58 |

**CCCFIP6035525** ml Cond CONAIRE FIRE PROTECT W 60 mm circular, D=355 mm, espesor 0, 8mm 25 pct fig, simple pared helic
Precio: 186.41
Fabricación y suministro de conductos CONAIRE FIRE PROTECT W de geometría circular, tipo pared simple helicoidal de acero galvanizado en caliente calidad DX51D+Z250/275, de 355mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30005 | ml | TUBO HELICOIDAL GALVA 3000 60 JG FIRE PROTECT W CONAIRE D=355 | 0.333 | 494.4 | 164.64 |
| 60WCO9005 | u | CODO GALVA 90º SEGMENTADO 60 JG FIRE PROTECT W CONAIRE D=355 | 0.03 | 202.75 | 6.08 |
| 60WCO4005 | u | CODO GALVA 45º SEGMENTADO 60 JG FIRE PROTECT W CONAIRE D=355 | 0.071 | 115.4 | 8.19 |
| 60WTS9005 | u | TE SIMPLE GALVA 90º SEGMENTADA 60 JG FIRE PROTECT W CONAIRE D=355 | 0.016 | 229.31 | 3.67 |
| 60WRC015 | u | REDUCCION CONCENTRICA GALVA SEGMENTADA 60 JG FIRE PROTECT W CONAIRE D=400/355 | 0.022 | 156.08 | 3.43 |
| CME007 | u | MANGUITO UNION GALVA SPIRO ST VENT-MU CONAIRE d=355 | 0.111 | 3.61 | 0.40 |
|  |  | Total |  |  | 186.41 |

**CCCFIP6035535** ml Cond CONAIRE FIRE PROTECT W 60 mm circular, D=355 mm, espesor 0, 8mm 35 pct fig, simple pared helic
Precio: 195.14
Fabricación y suministro de conductos CONAIRE FIRE PROTECT W de geometría circular, tipo pared simple helicoidal de acero galvanizado en caliente calidad DX51D+Z250/275, de 355mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30005 | ml | TUBO HELICOIDAL GALVA 3000 60 JG FIRE PROTECT W CONAIRE D=355 | 0.333 | 494.4 | 164.64 |
| 60WCO9005 | u | CODO GALVA 90º SEGMENTADO 60 JG FIRE PROTECT W CONAIRE D=355 | 0.042 | 202.75 | 8.52 |
| 60WCO4005 | u | CODO GALVA 45º SEGMENTADO 60 JG FIRE PROTECT W CONAIRE D=355 | 0.1 | 115.4 | 11.54 |
| 60WTS9005 | u | TE SIMPLE GALVA 90º SEGMENTADA 60 JG FIRE PROTECT W CONAIRE D=355 | 0.022 | 229.31 | 5.04 |
| 60WRC015 | u | REDUCCION CONCENTRICA GALVA SEGMENTADA 60 JG FIRE PROTECT W CONAIRE D=400/355 | 0.031 | 156.08 | 4.84 |
| CME007 | u | MANGUITO UNION GALVA SPIRO ST VENT-MU CONAIRE d=355 | 0.155 | 3.61 | 0.56 |
|  |  | Total |  |  | 195.14 |

**CCCFIP6035545** ml Cond CONAIRE FIRE PROTECT W 60 mm circular, D=355 mm, espesor 0, 8mm 45 pct fig, simple pared helic
Precio: 203.71
Fabricación y suministro de conductos CONAIRE FIRE PROTECT W de geometría circular, tipo pared simple helicoidal de acero galvanizado en caliente calidad DX51D+Z250/275, de 355mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30005 | ml | TUBO HELICOIDAL GALVA 3000 60 JG FIRE PROTECT W CONAIRE D=355 | 0.333 | 494.4 | 164.64 |
| 60WCO9005 | u | CODO GALVA 90º SEGMENTADO 60 JG FIRE PROTECT W CONAIRE D=355 | 0.054 | 202.75 | 10.95 |
| 60WCO4005 | u | CODO GALVA 45º SEGMENTADO 60 JG FIRE PROTECT W CONAIRE D=355 | 0.129 | 115.4 | 14.89 |
| 60WTS9005 | u | TE SIMPLE GALVA 90º SEGMENTADA 60 JG FIRE PROTECT W CONAIRE D=355 | 0.028 | 229.31 | 6.42 |
| 60WRC015 | u | REDUCCION CONCENTRICA GALVA SEGMENTADA 60 JG FIRE PROTECT W CONAIRE D=400/355 | 0.039 | 156.08 | 6.09 |
| CME007 | u | MANGUITO UNION GALVA SPIRO ST VENT-MU CONAIRE d=355 | 0.199 | 3.61 | 0.72 |
|  |  | Total |  |  | 203.71 |

**CCCFIP6035555** ml Cond CONAIRE FIRE PROTECT W 60 mm circular, D=355 mm, espesor 0, 8mm 55 pct fig, simple pared helic
Precio: 212.54
Fabricación y suministro de conductos CONAIRE FIRE PROTECT W de geometría circular, tipo pared simple helicoidal de acero galvanizado en caliente calidad DX51D+Z250/275, de 355mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30005 | ml | TUBO HELICOIDAL GALVA 3000 60 JG FIRE PROTECT W CONAIRE D=355 | 0.333 | 494.4 | 164.64 |
| 60WCO9005 | u | CODO GALVA 90º SEGMENTADO 60 JG FIRE PROTECT W CONAIRE D=355 | 0.066 | 202.75 | 13.38 |
| 60WCO4005 | u | CODO GALVA 45º SEGMENTADO 60 JG FIRE PROTECT W CONAIRE D=355 | 0.157 | 115.4 | 18.12 |
| 60WTS9005 | u | TE SIMPLE GALVA 90º SEGMENTADA 60 JG FIRE PROTECT W CONAIRE D=355 | 0.035 | 229.31 | 8.03 |
| 60WRC015 | u | REDUCCION CONCENTRICA GALVA SEGMENTADA 60 JG FIRE PROTECT W CONAIRE D=400/355 | 0.048 | 156.08 | 7.49 |
| CME007 | u | MANGUITO UNION GALVA SPIRO ST VENT-MU CONAIRE d=355 | 0.244 | 3.61 | 0.88 |
|  |  | Total |  |  | 212.54 |

###### CCCFIP60400 400 MM

**CCCFIP6040015** ml Cond CONAIRE FIRE PROTECT W 60 mm circular, D=400 mm, espesor 0, 8mm 15 pct fig, simple pared helic
Precio: 202.13
Fabricación y suministro de conductos CONAIRE FIRE PROTECT W de geometría circular, tipo pared simple helicoidal de acero galvanizado en caliente calidad DX51D+Z250/275, de 400mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30006 | ml | TUBO HELICOIDAL GALVA 3000 60 JG FIRE PROTECT W CONAIRE D=400 | 0.333 | 558.72 | 186.05 |
| 60WCO9006 | u | CODO GALVA 90º SEGMENTADO 60 JG FIRE PROTECT W CONAIRE D=400 | 0.018 | 252.84 | 4.55 |
| 60WCO4006 | u | CODO GALVA 45º SEGMENTADO 60 JG FIRE PROTECT W CONAIRE D=400 | 0.043 | 140.39 | 6.04 |
| 60WTS9006 | u | TE SIMPLE GALVA 90º SEGMENTADA 60 JG FIRE PROTECT W CONAIRE D=400 | 0.009 | 291.41 | 2.62 |
| 60WRC021 | u | REDUCCION CONCENTRICA GALVA SEGMENTADA 60 JG FIRE PROTECT W CONAIRE D=450/400 | 0.013 | 200.27 | 2.60 |
| CME008 | u | MANGUITO UNION GALVA SPIRO ST VENT-MU CONAIRE d=400 | 0.066 | 4.1 | 0.27 |
|  |  | Total |  |  | 202.13 |

**CCCFIP6040025** ml Cond CONAIRE FIRE PROTECT W 60 mm circular, D=400 mm, espesor 0, 8mm 25 pct fig, simple pared helic
Precio: 213.14
Fabricación y suministro de conductos CONAIRE FIRE PROTECT W de geometría circular, tipo pared simple helicoidal de acero galvanizado en caliente calidad DX51D+Z250/275, de 400mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30006 | ml | TUBO HELICOIDAL GALVA 3000 60 JG FIRE PROTECT W CONAIRE D=400 | 0.333 | 558.72 | 186.05 |
| 60WCO9006 | u | CODO GALVA 90º SEGMENTADO 60 JG FIRE PROTECT W CONAIRE D=400 | 0.03 | 252.84 | 7.59 |
| 60WCO4006 | u | CODO GALVA 45º SEGMENTADO 60 JG FIRE PROTECT W CONAIRE D=400 | 0.071 | 140.39 | 9.97 |
| 60WTS9006 | u | TE SIMPLE GALVA 90º SEGMENTADA 60 JG FIRE PROTECT W CONAIRE D=400 | 0.016 | 291.41 | 4.66 |
| 60WRC021 | u | REDUCCION CONCENTRICA GALVA SEGMENTADA 60 JG FIRE PROTECT W CONAIRE D=450/400 | 0.022 | 200.27 | 4.41 |
| CME008 | u | MANGUITO UNION GALVA SPIRO ST VENT-MU CONAIRE d=400 | 0.111 | 4.1 | 0.46 |
|  |  | Total |  |  | 213.14 |

**CCCFIP6040035** ml Cond CONAIRE FIRE PROTECT W 60 mm circular, D=400 mm, espesor 0, 8mm 35 pct fig, simple pared helic
Precio: 223.97
Fabricación y suministro de conductos CONAIRE FIRE PROTECT W de geometría circular, tipo pared simple helicoidal de acero galvanizado en caliente calidad DX51D+Z250/275, de 400mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30006 | ml | TUBO HELICOIDAL GALVA 3000 60 JG FIRE PROTECT W CONAIRE D=400 | 0.333 | 558.72 | 186.05 |
| 60WCO9006 | u | CODO GALVA 90º SEGMENTADO 60 JG FIRE PROTECT W CONAIRE D=400 | 0.042 | 252.84 | 10.62 |
| 60WCO4006 | u | CODO GALVA 45º SEGMENTADO 60 JG FIRE PROTECT W CONAIRE D=400 | 0.1 | 140.39 | 14.04 |
| 60WTS9006 | u | TE SIMPLE GALVA 90º SEGMENTADA 60 JG FIRE PROTECT W CONAIRE D=400 | 0.022 | 291.41 | 6.41 |
| 60WRC021 | u | REDUCCION CONCENTRICA GALVA SEGMENTADA 60 JG FIRE PROTECT W CONAIRE D=450/400 | 0.031 | 200.27 | 6.21 |
| CME008 | u | MANGUITO UNION GALVA SPIRO ST VENT-MU CONAIRE d=400 | 0.155 | 4.1 | 0.64 |
|  |  | Total |  |  | 223.97 |

**CCCFIP6040045** ml Cond CONAIRE FIRE PROTECT W 60 mm circular, D=400 mm, espesor 0, 8mm 45 pct fig, simple pared helic
Precio: 234.6
Fabricación y suministro de conductos CONAIRE FIRE PROTECT W de geometría circular, tipo pared simple helicoidal de acero galvanizado en caliente calidad DX51D+Z250/275, de 400mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30006 | ml | TUBO HELICOIDAL GALVA 3000 60 JG FIRE PROTECT W CONAIRE D=400 | 0.333 | 558.72 | 186.05 |
| 60WCO9006 | u | CODO GALVA 90º SEGMENTADO 60 JG FIRE PROTECT W CONAIRE D=400 | 0.054 | 252.84 | 13.65 |
| 60WCO4006 | u | CODO GALVA 45º SEGMENTADO 60 JG FIRE PROTECT W CONAIRE D=400 | 0.129 | 140.39 | 18.11 |
| 60WTS9006 | u | TE SIMPLE GALVA 90º SEGMENTADA 60 JG FIRE PROTECT W CONAIRE D=400 | 0.028 | 291.41 | 8.16 |
| 60WRC021 | u | REDUCCION CONCENTRICA GALVA SEGMENTADA 60 JG FIRE PROTECT W CONAIRE D=450/400 | 0.039 | 200.27 | 7.81 |
| CME008 | u | MANGUITO UNION GALVA SPIRO ST VENT-MU CONAIRE d=400 | 0.199 | 4.1 | 0.82 |
|  |  | Total |  |  | 234.6 |

**CCCFIP6040055** ml Cond CONAIRE FIRE PROTECT W 60 mm circular, D=400 mm, espesor 0, 8mm 55 pct fig, simple pared helic
Precio: 245.59
Fabricación y suministro de conductos CONAIRE FIRE PROTECT W de geometría circular, tipo pared simple helicoidal de acero galvanizado en caliente calidad DX51D+Z250/275, de 400mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30006 | ml | TUBO HELICOIDAL GALVA 3000 60 JG FIRE PROTECT W CONAIRE D=400 | 0.333 | 558.72 | 186.05 |
| 60WCO9006 | u | CODO GALVA 90º SEGMENTADO 60 JG FIRE PROTECT W CONAIRE D=400 | 0.066 | 252.84 | 16.69 |
| 60WCO4006 | u | CODO GALVA 45º SEGMENTADO 60 JG FIRE PROTECT W CONAIRE D=400 | 0.157 | 140.39 | 22.04 |
| 60WTS9006 | u | TE SIMPLE GALVA 90º SEGMENTADA 60 JG FIRE PROTECT W CONAIRE D=400 | 0.035 | 291.41 | 10.20 |
| 60WRC021 | u | REDUCCION CONCENTRICA GALVA SEGMENTADA 60 JG FIRE PROTECT W CONAIRE D=450/400 | 0.048 | 200.27 | 9.61 |
| CME008 | u | MANGUITO UNION GALVA SPIRO ST VENT-MU CONAIRE d=400 | 0.244 | 4.1 | 1.00 |
|  |  | Total |  |  | 245.59 |

###### CCCFIP60450 450 MM

**CCCFIP6045015** ml Cond CONAIRE FIRE PROTECT W 60 mm circular, D=450 mm, espesor 0, 8mm 15 pct fig, simple pared helic
Precio: 228.91
Fabricación y suministro de conductos CONAIRE FIRE PROTECT W de geometría circular, tipo pared simple helicoidal de acero galvanizado en caliente calidad DX51D+Z250/275, de 450mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30007 | ml | TUBO HELICOIDAL GALVA 3000 60 JG FIRE PROTECT W CONAIRE D=450 | 0.333 | 629.43 | 209.60 |
| 60WCO9007 | u | CODO GALVA 90º SEGMENTADO 60 JG FIRE PROTECT W CONAIRE D=450 | 0.018 | 306.04 | 5.51 |
| 60WCO4007 | u | CODO GALVA 45º SEGMENTADO 60 JG FIRE PROTECT W CONAIRE D=450 | 0.043 | 171.81 | 7.39 |
| 60WTS9007 | u | TE SIMPLE GALVA 90º SEGMENTADA 60 JG FIRE PROTECT W CONAIRE D=450 | 0.009 | 355.41 | 3.20 |
| 60WRC027 | u | REDUCCION CONCENTRICA GALVA SEGMENTADA 60 JG FIRE PROTECT W CONAIRE D=500/450 | 0.013 | 222.82 | 2.90 |
| CME009 | u | MANGUITO UNION GALVA SPIRO ST VENT-MU CONAIRE d=450 | 0.066 | 4.66 | 0.31 |
|  |  | Total |  |  | 228.91 |

**CCCFIP6045025** ml Cond CONAIRE FIRE PROTECT W 60 mm circular, D=450 mm, espesor 0, 8mm 25 pct fig, simple pared helic
Precio: 242.09
Fabricación y suministro de conductos CONAIRE FIRE PROTECT W de geometría circular, tipo pared simple helicoidal de acero galvanizado en caliente calidad DX51D+Z250/275, de 450mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30007 | ml | TUBO HELICOIDAL GALVA 3000 60 JG FIRE PROTECT W CONAIRE D=450 | 0.333 | 629.43 | 209.60 |
| 60WCO9007 | u | CODO GALVA 90º SEGMENTADO 60 JG FIRE PROTECT W CONAIRE D=450 | 0.03 | 306.04 | 9.18 |
| 60WCO4007 | u | CODO GALVA 45º SEGMENTADO 60 JG FIRE PROTECT W CONAIRE D=450 | 0.071 | 171.81 | 12.20 |
| 60WTS9007 | u | TE SIMPLE GALVA 90º SEGMENTADA 60 JG FIRE PROTECT W CONAIRE D=450 | 0.016 | 355.41 | 5.69 |
| 60WRC027 | u | REDUCCION CONCENTRICA GALVA SEGMENTADA 60 JG FIRE PROTECT W CONAIRE D=500/450 | 0.022 | 222.82 | 4.90 |
| CME009 | u | MANGUITO UNION GALVA SPIRO ST VENT-MU CONAIRE d=450 | 0.111 | 4.66 | 0.52 |
|  |  | Total |  |  | 242.09 |

**CCCFIP6045035** ml Cond CONAIRE FIRE PROTECT W 60 mm circular, D=450 mm, espesor 0, 8mm 35 pct fig, simple pared helic
Precio: 255.08
Fabricación y suministro de conductos CONAIRE FIRE PROTECT W de geometría circular, tipo pared simple helicoidal de acero galvanizado en caliente calidad DX51D+Z250/275, de 450mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30007 | ml | TUBO HELICOIDAL GALVA 3000 60 JG FIRE PROTECT W CONAIRE D=450 | 0.333 | 629.43 | 209.60 |
| 60WCO9007 | u | CODO GALVA 90º SEGMENTADO 60 JG FIRE PROTECT W CONAIRE D=450 | 0.042 | 306.04 | 12.85 |
| 60WCO4007 | u | CODO GALVA 45º SEGMENTADO 60 JG FIRE PROTECT W CONAIRE D=450 | 0.1 | 171.81 | 17.18 |
| 60WTS9007 | u | TE SIMPLE GALVA 90º SEGMENTADA 60 JG FIRE PROTECT W CONAIRE D=450 | 0.022 | 355.41 | 7.82 |
| 60WRC027 | u | REDUCCION CONCENTRICA GALVA SEGMENTADA 60 JG FIRE PROTECT W CONAIRE D=500/450 | 0.031 | 222.82 | 6.91 |
| CME009 | u | MANGUITO UNION GALVA SPIRO ST VENT-MU CONAIRE d=450 | 0.155 | 4.66 | 0.72 |
|  |  | Total |  |  | 255.08 |

**CCCFIP6045045** ml Cond CONAIRE FIRE PROTECT W 60 mm circular, D=450 mm, espesor 0, 8mm 45 pct fig, simple pared helic
Precio: 267.86
Fabricación y suministro de conductos CONAIRE FIRE PROTECT W de geometría circular, tipo pared simple helicoidal de acero galvanizado en caliente calidad DX51D+Z250/275, de 450mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30007 | ml | TUBO HELICOIDAL GALVA 3000 60 JG FIRE PROTECT W CONAIRE D=450 | 0.333 | 629.43 | 209.60 |
| 60WCO9007 | u | CODO GALVA 90º SEGMENTADO 60 JG FIRE PROTECT W CONAIRE D=450 | 0.054 | 306.04 | 16.53 |
| 60WCO4007 | u | CODO GALVA 45º SEGMENTADO 60 JG FIRE PROTECT W CONAIRE D=450 | 0.129 | 171.81 | 22.16 |
| 60WTS9007 | u | TE SIMPLE GALVA 90º SEGMENTADA 60 JG FIRE PROTECT W CONAIRE D=450 | 0.028 | 355.41 | 9.95 |
| 60WRC027 | u | REDUCCION CONCENTRICA GALVA SEGMENTADA 60 JG FIRE PROTECT W CONAIRE D=500/450 | 0.039 | 222.82 | 8.69 |
| CME009 | u | MANGUITO UNION GALVA SPIRO ST VENT-MU CONAIRE d=450 | 0.199 | 4.66 | 0.93 |
|  |  | Total |  |  | 267.86 |

**CCCFIP6045055** ml Cond CONAIRE FIRE PROTECT W 60 mm circular, D=450 mm, espesor 0, 8mm 55 pct fig, simple pared helic
Precio: 281.05
Fabricación y suministro de conductos CONAIRE FIRE PROTECT W de geometría circular, tipo pared simple helicoidal de acero galvanizado en caliente calidad DX51D+Z250/275, de 450mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30007 | ml | TUBO HELICOIDAL GALVA 3000 60 JG FIRE PROTECT W CONAIRE D=450 | 0.333 | 629.43 | 209.60 |
| 60WCO9007 | u | CODO GALVA 90º SEGMENTADO 60 JG FIRE PROTECT W CONAIRE D=450 | 0.066 | 306.04 | 20.20 |
| 60WCO4007 | u | CODO GALVA 45º SEGMENTADO 60 JG FIRE PROTECT W CONAIRE D=450 | 0.157 | 171.81 | 26.97 |
| 60WTS9007 | u | TE SIMPLE GALVA 90º SEGMENTADA 60 JG FIRE PROTECT W CONAIRE D=450 | 0.035 | 355.41 | 12.44 |
| 60WRC027 | u | REDUCCION CONCENTRICA GALVA SEGMENTADA 60 JG FIRE PROTECT W CONAIRE D=500/450 | 0.048 | 222.82 | 10.70 |
| CME009 | u | MANGUITO UNION GALVA SPIRO ST VENT-MU CONAIRE d=450 | 0.244 | 4.66 | 1.14 |
|  |  | Total |  |  | 281.05 |

###### CCCFIP60500 500 MM

**CCCFIP6050015** ml Cond CONAIRE FIRE PROTECT W 60 mm circular, D=500 mm, espesor 0, 8mm 15 pct fig, simple pared helic
Precio: 258.89
Fabricación y suministro de conductos CONAIRE FIRE PROTECT W de geometría circular, tipo pared simple helicoidal de acero galvanizado en caliente calidad DX51D+Z250/275, de 500mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30008 | ml | TUBO HELICOIDAL GALVA 3000 60 JG FIRE PROTECT W CONAIRE D=500 | 0.333 | 712.01 | 237.10 |
| 60WCO9008 | u | CODO GALVA 90º SEGMENTADO 60 JG FIRE PROTECT W CONAIRE D=500 | 0.018 | 356.35 | 6.41 |
| 60WCO4008 | u | CODO GALVA 45º SEGMENTADO 60 JG FIRE PROTECT W CONAIRE D=500 | 0.043 | 203.26 | 8.74 |
| 60WTS9008 | u | TE SIMPLE GALVA 90º SEGMENTADA 60 JG FIRE PROTECT W CONAIRE D=500 | 0.009 | 402.99 | 3.63 |
| 60WRC034 | u | REDUCCION CONCENTRICA GALVA SEGMENTADA 60 JG FIRE PROTECT W CONAIRE D=560/500 | 0.013 | 204.42 | 2.66 |
| CME010 | u | MANGUITO UNION GALVA SPIRO ST VENT-MU CONAIRE d=500 | 0.066 | 5.32 | 0.35 |
|  |  | Total |  |  | 258.89 |

**CCCFIP6050025** ml Cond CONAIRE FIRE PROTECT W 60 mm circular, D=500 mm, espesor 0, 8mm 25 pct fig, simple pared helic
Precio: 273.76
Fabricación y suministro de conductos CONAIRE FIRE PROTECT W de geometría circular, tipo pared simple helicoidal de acero galvanizado en caliente calidad DX51D+Z250/275, de 500mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30008 | ml | TUBO HELICOIDAL GALVA 3000 60 JG FIRE PROTECT W CONAIRE D=500 | 0.333 | 712.01 | 237.10 |
| 60WCO9008 | u | CODO GALVA 90º SEGMENTADO 60 JG FIRE PROTECT W CONAIRE D=500 | 0.03 | 356.35 | 10.69 |
| 60WCO4008 | u | CODO GALVA 45º SEGMENTADO 60 JG FIRE PROTECT W CONAIRE D=500 | 0.071 | 203.26 | 14.43 |
| 60WTS9008 | u | TE SIMPLE GALVA 90º SEGMENTADA 60 JG FIRE PROTECT W CONAIRE D=500 | 0.016 | 402.99 | 6.45 |
| 60WRC034 | u | REDUCCION CONCENTRICA GALVA SEGMENTADA 60 JG FIRE PROTECT W CONAIRE D=560/500 | 0.022 | 204.42 | 4.50 |
| CME010 | u | MANGUITO UNION GALVA SPIRO ST VENT-MU CONAIRE d=500 | 0.111 | 5.32 | 0.59 |
|  |  | Total |  |  | 273.76 |

**CCCFIP6050035** ml Cond CONAIRE FIRE PROTECT W 60 mm circular, D=500 mm, espesor 0, 8mm 35 pct fig, simple pared helic
Precio: 288.43
Fabricación y suministro de conductos CONAIRE FIRE PROTECT W de geometría circular, tipo pared simple helicoidal de acero galvanizado en caliente calidad DX51D+Z250/275, de 500mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30008 | ml | TUBO HELICOIDAL GALVA 3000 60 JG FIRE PROTECT W CONAIRE D=500 | 0.333 | 712.01 | 237.10 |
| 60WCO9008 | u | CODO GALVA 90º SEGMENTADO 60 JG FIRE PROTECT W CONAIRE D=500 | 0.042 | 356.35 | 14.97 |
| 60WCO4008 | u | CODO GALVA 45º SEGMENTADO 60 JG FIRE PROTECT W CONAIRE D=500 | 0.1 | 203.26 | 20.33 |
| 60WTS9008 | u | TE SIMPLE GALVA 90º SEGMENTADA 60 JG FIRE PROTECT W CONAIRE D=500 | 0.022 | 402.99 | 8.87 |
| 60WRC034 | u | REDUCCION CONCENTRICA GALVA SEGMENTADA 60 JG FIRE PROTECT W CONAIRE D=560/500 | 0.031 | 204.42 | 6.34 |
| CME010 | u | MANGUITO UNION GALVA SPIRO ST VENT-MU CONAIRE d=500 | 0.155 | 5.32 | 0.82 |
|  |  | Total |  |  | 288.43 |

**CCCFIP6050045** ml Cond CONAIRE FIRE PROTECT W 60 mm circular, D=500 mm, espesor 0, 8mm 45 pct fig, simple pared helic
Precio: 302.87
Fabricación y suministro de conductos CONAIRE FIRE PROTECT W de geometría circular, tipo pared simple helicoidal de acero galvanizado en caliente calidad DX51D+Z250/275, de 500mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30008 | ml | TUBO HELICOIDAL GALVA 3000 60 JG FIRE PROTECT W CONAIRE D=500 | 0.333 | 712.01 | 237.10 |
| 60WCO9008 | u | CODO GALVA 90º SEGMENTADO 60 JG FIRE PROTECT W CONAIRE D=500 | 0.054 | 356.35 | 19.24 |
| 60WCO4008 | u | CODO GALVA 45º SEGMENTADO 60 JG FIRE PROTECT W CONAIRE D=500 | 0.129 | 203.26 | 26.22 |
| 60WTS9008 | u | TE SIMPLE GALVA 90º SEGMENTADA 60 JG FIRE PROTECT W CONAIRE D=500 | 0.028 | 402.99 | 11.28 |
| 60WRC034 | u | REDUCCION CONCENTRICA GALVA SEGMENTADA 60 JG FIRE PROTECT W CONAIRE D=560/500 | 0.039 | 204.42 | 7.97 |
| CME010 | u | MANGUITO UNION GALVA SPIRO ST VENT-MU CONAIRE d=500 | 0.199 | 5.32 | 1.06 |
|  |  | Total |  |  | 302.87 |

**CCCFIP6050055** ml Cond CONAIRE FIRE PROTECT W 60 mm circular, D=500 mm, espesor 0, 8mm 55 pct fig, simple pared helic
Precio: 317.74
Fabricación y suministro de conductos CONAIRE FIRE PROTECT W de geometría circular, tipo pared simple helicoidal de acero galvanizado en caliente calidad DX51D+Z250/275, de 500mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30008 | ml | TUBO HELICOIDAL GALVA 3000 60 JG FIRE PROTECT W CONAIRE D=500 | 0.333 | 712.01 | 237.10 |
| 60WCO9008 | u | CODO GALVA 90º SEGMENTADO 60 JG FIRE PROTECT W CONAIRE D=500 | 0.066 | 356.35 | 23.52 |
| 60WCO4008 | u | CODO GALVA 45º SEGMENTADO 60 JG FIRE PROTECT W CONAIRE D=500 | 0.157 | 203.26 | 31.91 |
| 60WTS9008 | u | TE SIMPLE GALVA 90º SEGMENTADA 60 JG FIRE PROTECT W CONAIRE D=500 | 0.035 | 402.99 | 14.10 |
| 60WRC034 | u | REDUCCION CONCENTRICA GALVA SEGMENTADA 60 JG FIRE PROTECT W CONAIRE D=560/500 | 0.048 | 204.42 | 9.81 |
| CME010 | u | MANGUITO UNION GALVA SPIRO ST VENT-MU CONAIRE d=500 | 0.244 | 5.32 | 1.30 |
|  |  | Total |  |  | 317.74 |

###### CCCFIP60560 560 MM

**CCCFIP6056015** ml Cond CONAIRE FIRE PROTECT W 60 mm circular, D=560 mm, espesor 0, 8mm 15 pct fig, simple pared helic
Precio: 290.83
Fabricación y suministro de conductos CONAIRE FIRE PROTECT W de geometría circular, tipo pared simple helicoidal de acero galvanizado en caliente calidad DX51D+Z250/275, de 560mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30009 | ml | TUBO HELICOIDAL GALVA 3000 60 JG FIRE PROTECT W CONAIRE D=560 | 0.333 | 798.49 | 265.90 |
| 60WCO9009 | u | CODO GALVA 90º SEGMENTADO 60 JG FIRE PROTECT W CONAIRE D=560 | 0.018 | 391.34 | 7.04 |
| 60WCO4009 | u | CODO GALVA 45º SEGMENTADO 60 JG FIRE PROTECT W CONAIRE D=560 | 0.043 | 223.25 | 9.60 |
| 60WTS9009 | u | TE SIMPLE GALVA 90º SEGMENTADA 60 JG FIRE PROTECT W CONAIRE D=560 | 0.009 | 441.17 | 3.97 |
| 60WRC042 | u | REDUCCION CONCENTRICA GALVA SEGMENTADA 60 JG FIRE PROTECT W CONAIRE D=600/560 | 0.013 | 299.12 | 3.89 |
| CME011 | u | MANGUITO UNION GALVA SPIRO ST VENT-MU CONAIRE d=560 | 0.066 | 6.47 | 0.43 |
|  |  | Total |  |  | 290.83 |

**CCCFIP6056025** ml Cond CONAIRE FIRE PROTECT W 60 mm circular, D=560 mm, espesor 0, 8mm 25 pct fig, simple pared helic
Precio: 307.85
Fabricación y suministro de conductos CONAIRE FIRE PROTECT W de geometría circular, tipo pared simple helicoidal de acero galvanizado en caliente calidad DX51D+Z250/275, de 560mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30009 | ml | TUBO HELICOIDAL GALVA 3000 60 JG FIRE PROTECT W CONAIRE D=560 | 0.333 | 798.49 | 265.90 |
| 60WCO9009 | u | CODO GALVA 90º SEGMENTADO 60 JG FIRE PROTECT W CONAIRE D=560 | 0.03 | 391.34 | 11.74 |
| 60WCO4009 | u | CODO GALVA 45º SEGMENTADO 60 JG FIRE PROTECT W CONAIRE D=560 | 0.071 | 223.25 | 15.85 |
| 60WTS9009 | u | TE SIMPLE GALVA 90º SEGMENTADA 60 JG FIRE PROTECT W CONAIRE D=560 | 0.016 | 441.17 | 7.06 |
| 60WRC042 | u | REDUCCION CONCENTRICA GALVA SEGMENTADA 60 JG FIRE PROTECT W CONAIRE D=600/560 | 0.022 | 299.12 | 6.58 |
| CME011 | u | MANGUITO UNION GALVA SPIRO ST VENT-MU CONAIRE d=560 | 0.111 | 6.47 | 0.72 |
|  |  | Total |  |  | 307.85 |

**CCCFIP6056035** ml Cond CONAIRE FIRE PROTECT W 60 mm circular, D=560 mm, espesor 0, 8mm 35 pct fig, simple pared helic
Precio: 324.65
Fabricación y suministro de conductos CONAIRE FIRE PROTECT W de geometría circular, tipo pared simple helicoidal de acero galvanizado en caliente calidad DX51D+Z250/275, de 560mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30009 | ml | TUBO HELICOIDAL GALVA 3000 60 JG FIRE PROTECT W CONAIRE D=560 | 0.333 | 798.49 | 265.90 |
| 60WCO9009 | u | CODO GALVA 90º SEGMENTADO 60 JG FIRE PROTECT W CONAIRE D=560 | 0.042 | 391.34 | 16.44 |
| 60WCO4009 | u | CODO GALVA 45º SEGMENTADO 60 JG FIRE PROTECT W CONAIRE D=560 | 0.1 | 223.25 | 22.33 |
| 60WTS9009 | u | TE SIMPLE GALVA 90º SEGMENTADA 60 JG FIRE PROTECT W CONAIRE D=560 | 0.022 | 441.17 | 9.71 |
| 60WRC042 | u | REDUCCION CONCENTRICA GALVA SEGMENTADA 60 JG FIRE PROTECT W CONAIRE D=600/560 | 0.031 | 299.12 | 9.27 |
| CME011 | u | MANGUITO UNION GALVA SPIRO ST VENT-MU CONAIRE d=560 | 0.155 | 6.47 | 1.00 |
|  |  | Total |  |  | 324.65 |

**CCCFIP6056045** ml Cond CONAIRE FIRE PROTECT W 60 mm circular, D=560 mm, espesor 0, 8mm 45 pct fig, simple pared helic
Precio: 341.14
Fabricación y suministro de conductos CONAIRE FIRE PROTECT W de geometría circular, tipo pared simple helicoidal de acero galvanizado en caliente calidad DX51D+Z250/275, de 560mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30009 | ml | TUBO HELICOIDAL GALVA 3000 60 JG FIRE PROTECT W CONAIRE D=560 | 0.333 | 798.49 | 265.90 |
| 60WCO9009 | u | CODO GALVA 90º SEGMENTADO 60 JG FIRE PROTECT W CONAIRE D=560 | 0.054 | 391.34 | 21.13 |
| 60WCO4009 | u | CODO GALVA 45º SEGMENTADO 60 JG FIRE PROTECT W CONAIRE D=560 | 0.129 | 223.25 | 28.80 |
| 60WTS9009 | u | TE SIMPLE GALVA 90º SEGMENTADA 60 JG FIRE PROTECT W CONAIRE D=560 | 0.028 | 441.17 | 12.35 |
| 60WRC042 | u | REDUCCION CONCENTRICA GALVA SEGMENTADA 60 JG FIRE PROTECT W CONAIRE D=600/560 | 0.039 | 299.12 | 11.67 |
| CME011 | u | MANGUITO UNION GALVA SPIRO ST VENT-MU CONAIRE d=560 | 0.199 | 6.47 | 1.29 |
|  |  | Total |  |  | 341.14 |

**CCCFIP6056055** ml Cond CONAIRE FIRE PROTECT W 60 mm circular, D=560 mm, espesor 0, 8mm 55 pct fig, simple pared helic
Precio: 358.16
Fabricación y suministro de conductos CONAIRE FIRE PROTECT W de geometría circular, tipo pared simple helicoidal de acero galvanizado en caliente calidad DX51D+Z250/275, de 560mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30009 | ml | TUBO HELICOIDAL GALVA 3000 60 JG FIRE PROTECT W CONAIRE D=560 | 0.333 | 798.49 | 265.90 |
| 60WCO9009 | u | CODO GALVA 90º SEGMENTADO 60 JG FIRE PROTECT W CONAIRE D=560 | 0.066 | 391.34 | 25.83 |
| 60WCO4009 | u | CODO GALVA 45º SEGMENTADO 60 JG FIRE PROTECT W CONAIRE D=560 | 0.157 | 223.25 | 35.05 |
| 60WTS9009 | u | TE SIMPLE GALVA 90º SEGMENTADA 60 JG FIRE PROTECT W CONAIRE D=560 | 0.035 | 441.17 | 15.44 |
| 60WRC042 | u | REDUCCION CONCENTRICA GALVA SEGMENTADA 60 JG FIRE PROTECT W CONAIRE D=600/560 | 0.048 | 299.12 | 14.36 |
| CME011 | u | MANGUITO UNION GALVA SPIRO ST VENT-MU CONAIRE d=560 | 0.244 | 6.47 | 1.58 |
|  |  | Total |  |  | 358.16 |

###### CCCFIP60600 600 MM

**CCCFIP6060015** ml Cond CONAIRE FIRE PROTECT W 60 mm circular, D=600 mm, espesor 0, 8mm 15 pct fig, simple pared helic
Precio: 314.92
Fabricación y suministro de conductos CONAIRE FIRE PROTECT W de geometría circular, tipo pared simple helicoidal de acero galvanizado en caliente calidad DX51D+Z250/275, de 600mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 60WMR30010 | ml | TUBO HELICOIDAL GALVA 3000 60 JG FIRE PROTECT W CONAIRE D=600 | 0.333 | 856.07 | 285.07 |
| 60WCO9010 | u | CODO GALVA 90º SEGMENTADO 60 JG FIRE PROTECT W CONAIRE D=600 | 0.018 | 489.35 | 8.81 |
| 60WCO4010 | u | CODO GALVA 45º SEGMENTADO 60 JG FIRE PROTECT W CONAIRE D=600 | 0.043 | 272.62 | 11.72 |
| 60WTS9010 | u | TE SIMPLE GALVA 90º SEGMENTADA 60 JG FIRE PROTECT W CONAIRE D=600 | 0.009 | 553.32 | 4.98 |
| 60WRC042 | u | REDUCCION CONCENTRICA GALVA SEGMENTADA 60 JG FIRE PROTECT W CONAIRE D=600/560 | 0.013 | 299.12 | 3.89 |
| CME012 | u | MANGUITO UNION GALVA SPIRO ST VENT-MU CONAIRE d=600 | 0.066 | 6.75 | 0.45 |
|  |  | Total |  |  | 314.92 |

**CCCFIP6060025** ml Cond CONAIRE FIRE PROTECT W 60 mm circular, D=600 mm, espesor 0, 8mm 25 pct fig, simple pared helic
Precio: 335.29
Fabricación y suministro de conductos CONAIRE FIRE PROTECT W de geometría circular, tipo pared simple helicoidal de acero galvanizado en caliente calidad DX51D+Z250/275, de 600mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 60WMR30010 | ml | TUBO HELICOIDAL GALVA 3000 60 JG FIRE PROTECT W CONAIRE D=600 | 0.333 | 856.07 | 285.07 |
| 60WCO9010 | u | CODO GALVA 90º SEGMENTADO 60 JG FIRE PROTECT W CONAIRE D=600 | 0.03 | 489.35 | 14.68 |
| 60WCO4010 | u | CODO GALVA 45º SEGMENTADO 60 JG FIRE PROTECT W CONAIRE D=600 | 0.071 | 272.62 | 19.36 |
| 60WTS9010 | u | TE SIMPLE GALVA 90º SEGMENTADA 60 JG FIRE PROTECT W CONAIRE D=600 | 0.016 | 553.32 | 8.85 |
| 60WRC042 | u | REDUCCION CONCENTRICA GALVA SEGMENTADA 60 JG FIRE PROTECT W CONAIRE D=600/560 | 0.022 | 299.12 | 6.58 |
| CME012 | u | MANGUITO UNION GALVA SPIRO ST VENT-MU CONAIRE d=600 | 0.111 | 6.75 | 0.75 |
|  |  | Total |  |  | 335.29 |

**CCCFIP6060035** ml Cond CONAIRE FIRE PROTECT W 60 mm circular, D=600 mm, espesor 0, 8mm 35 pct fig, simple pared helic
Precio: 355.37
Fabricación y suministro de conductos CONAIRE FIRE PROTECT W de geometría circular, tipo pared simple helicoidal de acero galvanizado en caliente calidad DX51D+Z250/275, de 600mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 60WMR30010 | ml | TUBO HELICOIDAL GALVA 3000 60 JG FIRE PROTECT W CONAIRE D=600 | 0.333 | 856.07 | 285.07 |
| 60WCO9010 | u | CODO GALVA 90º SEGMENTADO 60 JG FIRE PROTECT W CONAIRE D=600 | 0.042 | 489.35 | 20.55 |
| 60WCO4010 | u | CODO GALVA 45º SEGMENTADO 60 JG FIRE PROTECT W CONAIRE D=600 | 0.1 | 272.62 | 27.26 |
| 60WTS9010 | u | TE SIMPLE GALVA 90º SEGMENTADA 60 JG FIRE PROTECT W CONAIRE D=600 | 0.022 | 553.32 | 12.17 |
| 60WRC042 | u | REDUCCION CONCENTRICA GALVA SEGMENTADA 60 JG FIRE PROTECT W CONAIRE D=600/560 | 0.031 | 299.12 | 9.27 |
| CME012 | u | MANGUITO UNION GALVA SPIRO ST VENT-MU CONAIRE d=600 | 0.155 | 6.75 | 1.05 |
|  |  | Total |  |  | 355.37 |

**CCCFIP6060045** ml Cond CONAIRE FIRE PROTECT W 60 mm circular, D=600 mm, espesor 0, 8mm 45 pct fig, simple pared helic
Precio: 375.16
Fabricación y suministro de conductos CONAIRE FIRE PROTECT W de geometría circular, tipo pared simple helicoidal de acero galvanizado en caliente calidad DX51D+Z250/275, de 600mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 60WMR30010 | ml | TUBO HELICOIDAL GALVA 3000 60 JG FIRE PROTECT W CONAIRE D=600 | 0.333 | 856.07 | 285.07 |
| 60WCO9010 | u | CODO GALVA 90º SEGMENTADO 60 JG FIRE PROTECT W CONAIRE D=600 | 0.054 | 489.35 | 26.42 |
| 60WCO4010 | u | CODO GALVA 45º SEGMENTADO 60 JG FIRE PROTECT W CONAIRE D=600 | 0.129 | 272.62 | 35.17 |
| 60WTS9010 | u | TE SIMPLE GALVA 90º SEGMENTADA 60 JG FIRE PROTECT W CONAIRE D=600 | 0.028 | 553.32 | 15.49 |
| 60WRC042 | u | REDUCCION CONCENTRICA GALVA SEGMENTADA 60 JG FIRE PROTECT W CONAIRE D=600/560 | 0.039 | 299.12 | 11.67 |
| CME012 | u | MANGUITO UNION GALVA SPIRO ST VENT-MU CONAIRE d=600 | 0.199 | 6.75 | 1.34 |
|  |  | Total |  |  | 375.16 |

**CCCFIP6060055** ml Cond CONAIRE FIRE PROTECT W 60 mm circular, D=600 mm, espesor 0, 8mm 55 pct fig, simple pared helic
Precio: 395.55
Fabricación y suministro de conductos CONAIRE FIRE PROTECT W de geometría circular, tipo pared simple helicoidal de acero galvanizado en caliente calidad DX51D+Z250/275, de 600mm de diámetro y 0,8 mm de espesor, incorpora en el exterior de la pared del conducto un aislamiento térmico resistente al fuego reforzado con malla de acero galvanizado de composicion especial resistente a altas temperaturas ULTIMATE PROTECT-W de la marca ISOVER de 60 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 60WMR30010 | ml | TUBO HELICOIDAL GALVA 3000 60 JG FIRE PROTECT W CONAIRE D=600 | 0.333 | 856.07 | 285.07 |
| 60WCO9010 | u | CODO GALVA 90º SEGMENTADO 60 JG FIRE PROTECT W CONAIRE D=600 | 0.066 | 489.35 | 32.30 |
| 60WCO4010 | u | CODO GALVA 45º SEGMENTADO 60 JG FIRE PROTECT W CONAIRE D=600 | 0.157 | 272.62 | 42.80 |
| 60WTS9010 | u | TE SIMPLE GALVA 90º SEGMENTADA 60 JG FIRE PROTECT W CONAIRE D=600 | 0.035 | 553.32 | 19.37 |
| 60WRC042 | u | REDUCCION CONCENTRICA GALVA SEGMENTADA 60 JG FIRE PROTECT W CONAIRE D=600/560 | 0.048 | 299.12 | 14.36 |
| CME012 | u | MANGUITO UNION GALVA SPIRO ST VENT-MU CONAIRE d=600 | 0.244 | 6.75 | 1.65 |
|  |  | Total |  |  | 395.55 |

###### JGFIPRT75 JG FIRE PROTECT 75 mm

###### CCCFIP75150 150 MM

**CCCFIP7515015** ml Cond CONAIRE FIRE PROTECT W 75 mm circular, D=150 mm, espesor 0, 8mm 15 pct fig, simple pared helic
Precio: 83.95
Fabricación y suministro de conductos CONAIRE FIRE PROTECT W de geometría circular, tipo pared simple helicoidal de acero galvanizado en caliente calidad DX51D+Z250/275, de 150mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30001 | ml | TUBO HELICOIDAL GALVA 3000 75 JG FIRE PROTECT W CONAIRE D=150 | 0.333 | 234.6 | 78.12 |
| 75WCO9001 | u | CODO GALVA 90º SEGMENTADO 75 JG FIRE PROTECT W CONAIRE D=150 | 0.018 | 83.11 | 1.50 |
| 75WCO4001 | u | CODO GALVA 45º SEGMENTADO 75 JG FIRE PROTECT W CONAIRE D=150 | 0.043 | 50.91 | 2.19 |
| 75WTS9001 | u | TE SIMPLE GALVA 90º SEGMENTADA 75 JG FIRE PROTECT W CONAIRE D=150 | 0.009 | 109.24 | 0.98 |
| 75WRC001 | u | REDUCCION CONCENTRICA GALVA SEGMENTADA 75 JG FIRE PROTECT W CONAIRE D=200/150 | 0.013 | 80.76 | 1.05 |
| CME003 | u | MANGUITO UNION GALVA SPIRO ST VENT-MU CONAIRE d=150 | 0.066 | 1.68 | 0.11 |
|  |  | Total |  |  | 83.95 |

**CCCFIP7515025** ml Cond CONAIRE FIRE PROTECT W 75 mm circular, D=150 mm, espesor 0, 8mm 25 pct fig, simple pared helic
Precio: 87.94
Fabricación y suministro de conductos CONAIRE FIRE PROTECT W de geometría circular, tipo pared simple helicoidal de acero galvanizado en caliente calidad DX51D+Z250/275, de 150mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30001 | ml | TUBO HELICOIDAL GALVA 3000 75 JG FIRE PROTECT W CONAIRE D=150 | 0.333 | 234.6 | 78.12 |
| 75WCO9001 | u | CODO GALVA 90º SEGMENTADO 75 JG FIRE PROTECT W CONAIRE D=150 | 0.03 | 83.11 | 2.49 |
| 75WCO4001 | u | CODO GALVA 45º SEGMENTADO 75 JG FIRE PROTECT W CONAIRE D=150 | 0.071 | 50.91 | 3.61 |
| 75WTS9001 | u | TE SIMPLE GALVA 90º SEGMENTADA 75 JG FIRE PROTECT W CONAIRE D=150 | 0.016 | 109.24 | 1.75 |
| 75WRC001 | u | REDUCCION CONCENTRICA GALVA SEGMENTADA 75 JG FIRE PROTECT W CONAIRE D=200/150 | 0.022 | 80.76 | 1.78 |
| CME003 | u | MANGUITO UNION GALVA SPIRO ST VENT-MU CONAIRE d=150 | 0.111 | 1.68 | 0.19 |
|  |  | Total |  |  | 87.94 |

**CCCFIP7515035** ml Cond CONAIRE FIRE PROTECT W 75 mm circular, D=150 mm, espesor 0, 8mm 35 pct fig, simple pared helic
Precio: 91.86
Fabricación y suministro de conductos CONAIRE FIRE PROTECT W de geometría circular, tipo pared simple helicoidal de acero galvanizado en caliente calidad DX51D+Z250/275, de 150mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30001 | ml | TUBO HELICOIDAL GALVA 3000 75 JG FIRE PROTECT W CONAIRE D=150 | 0.333 | 234.6 | 78.12 |
| 75WCO9001 | u | CODO GALVA 90º SEGMENTADO 75 JG FIRE PROTECT W CONAIRE D=150 | 0.042 | 83.11 | 3.49 |
| 75WCO4001 | u | CODO GALVA 45º SEGMENTADO 75 JG FIRE PROTECT W CONAIRE D=150 | 0.1 | 50.91 | 5.09 |
| 75WTS9001 | u | TE SIMPLE GALVA 90º SEGMENTADA 75 JG FIRE PROTECT W CONAIRE D=150 | 0.022 | 109.24 | 2.40 |
| 75WRC001 | u | REDUCCION CONCENTRICA GALVA SEGMENTADA 75 JG FIRE PROTECT W CONAIRE D=200/150 | 0.031 | 80.76 | 2.50 |
| CME003 | u | MANGUITO UNION GALVA SPIRO ST VENT-MU CONAIRE d=150 | 0.155 | 1.68 | 0.26 |
|  |  | Total |  |  | 91.86 |

**CCCFIP7515045** ml Cond CONAIRE FIRE PROTECT W 75 mm circular, D=150 mm, espesor 0, 8mm 45 pct fig, simple pared helic
Precio: 95.72
Fabricación y suministro de conductos CONAIRE FIRE PROTECT W de geometría circular, tipo pared simple helicoidal de acero galvanizado en caliente calidad DX51D+Z250/275, de 150mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30001 | ml | TUBO HELICOIDAL GALVA 3000 75 JG FIRE PROTECT W CONAIRE D=150 | 0.333 | 234.6 | 78.12 |
| 75WCO9001 | u | CODO GALVA 90º SEGMENTADO 75 JG FIRE PROTECT W CONAIRE D=150 | 0.054 | 83.11 | 4.49 |
| 75WCO4001 | u | CODO GALVA 45º SEGMENTADO 75 JG FIRE PROTECT W CONAIRE D=150 | 0.129 | 50.91 | 6.57 |
| 75WTS9001 | u | TE SIMPLE GALVA 90º SEGMENTADA 75 JG FIRE PROTECT W CONAIRE D=150 | 0.028 | 109.24 | 3.06 |
| 75WRC001 | u | REDUCCION CONCENTRICA GALVA SEGMENTADA 75 JG FIRE PROTECT W CONAIRE D=200/150 | 0.039 | 80.76 | 3.15 |
| CME003 | u | MANGUITO UNION GALVA SPIRO ST VENT-MU CONAIRE d=150 | 0.199 | 1.68 | 0.33 |
|  |  | Total |  |  | 95.72 |

**CCCFIP7515055** ml Cond CONAIRE FIRE PROTECT W 75 mm circular, D=150 mm, espesor 0, 8mm 55 pct fig, simple pared helic
Precio: 99.71
Fabricación y suministro de conductos CONAIRE FIRE PROTECT W de geometría circular, tipo pared simple helicoidal de acero galvanizado en caliente calidad DX51D+Z250/275, de 150mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30001 | ml | TUBO HELICOIDAL GALVA 3000 75 JG FIRE PROTECT W CONAIRE D=150 | 0.333 | 234.6 | 78.12 |
| 75WCO9001 | u | CODO GALVA 90º SEGMENTADO 75 JG FIRE PROTECT W CONAIRE D=150 | 0.066 | 83.11 | 5.49 |
| 75WCO4001 | u | CODO GALVA 45º SEGMENTADO 75 JG FIRE PROTECT W CONAIRE D=150 | 0.157 | 50.91 | 7.99 |
| 75WTS9001 | u | TE SIMPLE GALVA 90º SEGMENTADA 75 JG FIRE PROTECT W CONAIRE D=150 | 0.035 | 109.24 | 3.82 |
| 75WRC001 | u | REDUCCION CONCENTRICA GALVA SEGMENTADA 75 JG FIRE PROTECT W CONAIRE D=200/150 | 0.048 | 80.76 | 3.88 |
| CME003 | u | MANGUITO UNION GALVA SPIRO ST VENT-MU CONAIRE d=150 | 0.244 | 1.68 | 0.41 |
|  |  | Total |  |  | 99.71 |

###### CCCFIP75200 200 MM

**CCCFIP7520015** ml Cond CONAIRE FIRE PROTECT W 75 mm circular, D=200 mm, espesor 0, 8mm 15 pct fig, simple pared helic
Precio: 111.42
Fabricación y suministro de conductos CONAIRE FIRE PROTECT W de geometría circular, tipo pared simple helicoidal de acero galvanizado en caliente calidad DX51D+Z250/275, de 200mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30002 | ml | TUBO HELICOIDAL GALVA 3000 75 JG FIRE PROTECT W CONAIRE D=200 | 0.333 | 314.77 | 104.82 |
| 75WCO9002 | u | CODO GALVA 90º SEGMENTADO 75 JG FIRE PROTECT W CONAIRE D=200 | 0.018 | 96.07 | 1.73 |
| 75WCO4002 | u | CODO GALVA 45º SEGMENTADO 75 JG FIRE PROTECT W CONAIRE D=200 | 0.043 | 57.42 | 2.47 |
| 75WTS9002 | u | TE SIMPLE GALVA 90º SEGMENTADA 75 JG FIRE PROTECT W CONAIRE D=200 | 0.009 | 115.58 | 1.04 |
| 75WRC003 | u | REDUCCION CONCENTRICA GALVA SEGMENTADA 75 JG FIRE PROTECT W CONAIRE D=250/200 | 0.013 | 93.83 | 1.22 |
| CME004 | u | MANGUITO UNION GALVA SPIRO ST VENT-MU CONAIRE d=200 | 0.066 | 2.16 | 0.14 |
|  |  | Total |  |  | 111.42 |

**CCCFIP7520025** ml Cond CONAIRE FIRE PROTECT W 75 mm circular, D=200 mm, espesor 0, 8mm 25 pct fig, simple pared helic
Precio: 115.93
Fabricación y suministro de conductos CONAIRE FIRE PROTECT W de geometría circular, tipo pared simple helicoidal de acero galvanizado en caliente calidad DX51D+Z250/275, de 200mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30002 | ml | TUBO HELICOIDAL GALVA 3000 75 JG FIRE PROTECT W CONAIRE D=200 | 0.333 | 314.77 | 104.82 |
| 75WCO9002 | u | CODO GALVA 90º SEGMENTADO 75 JG FIRE PROTECT W CONAIRE D=200 | 0.03 | 96.07 | 2.88 |
| 75WCO4002 | u | CODO GALVA 45º SEGMENTADO 75 JG FIRE PROTECT W CONAIRE D=200 | 0.071 | 57.42 | 4.08 |
| 75WTS9002 | u | TE SIMPLE GALVA 90º SEGMENTADA 75 JG FIRE PROTECT W CONAIRE D=200 | 0.016 | 115.58 | 1.85 |
| 75WRC003 | u | REDUCCION CONCENTRICA GALVA SEGMENTADA 75 JG FIRE PROTECT W CONAIRE D=250/200 | 0.022 | 93.83 | 2.06 |
| CME004 | u | MANGUITO UNION GALVA SPIRO ST VENT-MU CONAIRE d=200 | 0.111 | 2.16 | 0.24 |
|  |  | Total |  |  | 115.93 |

**CCCFIP7520035** ml Cond CONAIRE FIRE PROTECT W 75 mm circular, D=200 mm, espesor 0, 8mm 35 pct fig, simple pared helic
Precio: 120.37
Fabricación y suministro de conductos CONAIRE FIRE PROTECT W de geometría circular, tipo pared simple helicoidal de acero galvanizado en caliente calidad DX51D+Z250/275, de 200mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30002 | ml | TUBO HELICOIDAL GALVA 3000 75 JG FIRE PROTECT W CONAIRE D=200 | 0.333 | 314.77 | 104.82 |
| 75WCO9002 | u | CODO GALVA 90º SEGMENTADO 75 JG FIRE PROTECT W CONAIRE D=200 | 0.042 | 96.07 | 4.03 |
| 75WCO4002 | u | CODO GALVA 45º SEGMENTADO 75 JG FIRE PROTECT W CONAIRE D=200 | 0.1 | 57.42 | 5.74 |
| 75WTS9002 | u | TE SIMPLE GALVA 90º SEGMENTADA 75 JG FIRE PROTECT W CONAIRE D=200 | 0.022 | 115.58 | 2.54 |
| 75WRC003 | u | REDUCCION CONCENTRICA GALVA SEGMENTADA 75 JG FIRE PROTECT W CONAIRE D=250/200 | 0.031 | 93.83 | 2.91 |
| CME004 | u | MANGUITO UNION GALVA SPIRO ST VENT-MU CONAIRE d=200 | 0.155 | 2.16 | 0.33 |
|  |  | Total |  |  | 120.37 |

**CCCFIP7520045** ml Cond CONAIRE FIRE PROTECT W 75 mm circular, D=200 mm, espesor 0, 8mm 45 pct fig, simple pared helic
Precio: 124.75
Fabricación y suministro de conductos CONAIRE FIRE PROTECT W de geometría circular, tipo pared simple helicoidal de acero galvanizado en caliente calidad DX51D+Z250/275, de 200mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30002 | ml | TUBO HELICOIDAL GALVA 3000 75 JG FIRE PROTECT W CONAIRE D=200 | 0.333 | 314.77 | 104.82 |
| 75WCO9002 | u | CODO GALVA 90º SEGMENTADO 75 JG FIRE PROTECT W CONAIRE D=200 | 0.054 | 96.07 | 5.19 |
| 75WCO4002 | u | CODO GALVA 45º SEGMENTADO 75 JG FIRE PROTECT W CONAIRE D=200 | 0.129 | 57.42 | 7.41 |
| 75WTS9002 | u | TE SIMPLE GALVA 90º SEGMENTADA 75 JG FIRE PROTECT W CONAIRE D=200 | 0.028 | 115.58 | 3.24 |
| 75WRC003 | u | REDUCCION CONCENTRICA GALVA SEGMENTADA 75 JG FIRE PROTECT W CONAIRE D=250/200 | 0.039 | 93.83 | 3.66 |
| CME004 | u | MANGUITO UNION GALVA SPIRO ST VENT-MU CONAIRE d=200 | 0.199 | 2.16 | 0.43 |
|  |  | Total |  |  | 124.75 |

**CCCFIP7520055** ml Cond CONAIRE FIRE PROTECT W 75 mm circular, D=200 mm, espesor 0, 8mm 55 pct fig, simple pared helic
Precio: 129.25
Fabricación y suministro de conductos CONAIRE FIRE PROTECT W de geometría circular, tipo pared simple helicoidal de acero galvanizado en caliente calidad DX51D+Z250/275, de 200mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30002 | ml | TUBO HELICOIDAL GALVA 3000 75 JG FIRE PROTECT W CONAIRE D=200 | 0.333 | 314.77 | 104.82 |
| 75WCO9002 | u | CODO GALVA 90º SEGMENTADO 75 JG FIRE PROTECT W CONAIRE D=200 | 0.066 | 96.07 | 6.34 |
| 75WCO4002 | u | CODO GALVA 45º SEGMENTADO 75 JG FIRE PROTECT W CONAIRE D=200 | 0.157 | 57.42 | 9.01 |
| 75WTS9002 | u | TE SIMPLE GALVA 90º SEGMENTADA 75 JG FIRE PROTECT W CONAIRE D=200 | 0.035 | 115.58 | 4.05 |
| 75WRC003 | u | REDUCCION CONCENTRICA GALVA SEGMENTADA 75 JG FIRE PROTECT W CONAIRE D=250/200 | 0.048 | 93.83 | 4.50 |
| CME004 | u | MANGUITO UNION GALVA SPIRO ST VENT-MU CONAIRE d=200 | 0.244 | 2.16 | 0.53 |
|  |  | Total |  |  | 129.25 |

###### CCCFIP75250 250 MM

**CCCFIP7525015** ml Cond CONAIRE FIRE PROTECT W 75 mm circular, D=250 mm, espesor 0, 8mm 15 pct fig, simple pared helic
Precio: 136.39
Fabricación y suministro de conductos CONAIRE FIRE PROTECT W de geometría circular, tipo pared simple helicoidal de acero galvanizado en caliente calidad DX51D+Z250/275, de 250mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30003 | ml | TUBO HELICOIDAL GALVA 3000 75 JG FIRE PROTECT W CONAIRE D=250 | 0.333 | 380.77 | 126.80 |
| 75WCO9003 | u | CODO GALVA 90º SEGMENTADO 75 JG FIRE PROTECT W CONAIRE D=250 | 0.018 | 141.93 | 2.55 |
| 75WCO4003 | u | CODO GALVA 45º SEGMENTADO 75 JG FIRE PROTECT W CONAIRE D=250 | 0.043 | 82.56 | 3.55 |
| 75WTS9003 | u | TE SIMPLE GALVA 90º SEGMENTADA 75 JG FIRE PROTECT W CONAIRE D=250 | 0.009 | 181 | 1.63 |
| 75WRC006 | u | REDUCCION CONCENTRICA GALVA SEGMENTADA 75 JG FIRE PROTECT W CONAIRE D=300/250 | 0.013 | 128.46 | 1.67 |
| CME005 | u | MANGUITO UNION GALVA SPIRO ST VENT-MU CONAIRE d=250 | 0.066 | 2.88 | 0.19 |
|  |  | Total |  |  | 136.39 |

**CCCFIP7525025** ml Cond CONAIRE FIRE PROTECT W 75 mm circular, D=250 mm, espesor 0, 8mm 25 pct fig, simple pared helic
Precio: 142.97
Fabricación y suministro de conductos CONAIRE FIRE PROTECT W de geometría circular, tipo pared simple helicoidal de acero galvanizado en caliente calidad DX51D+Z250/275, de 250mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30003 | ml | TUBO HELICOIDAL GALVA 3000 75 JG FIRE PROTECT W CONAIRE D=250 | 0.333 | 380.77 | 126.80 |
| 75WCO9003 | u | CODO GALVA 90º SEGMENTADO 75 JG FIRE PROTECT W CONAIRE D=250 | 0.03 | 141.93 | 4.26 |
| 75WCO4003 | u | CODO GALVA 45º SEGMENTADO 75 JG FIRE PROTECT W CONAIRE D=250 | 0.071 | 82.56 | 5.86 |
| 75WTS9003 | u | TE SIMPLE GALVA 90º SEGMENTADA 75 JG FIRE PROTECT W CONAIRE D=250 | 0.016 | 181 | 2.90 |
| 75WRC006 | u | REDUCCION CONCENTRICA GALVA SEGMENTADA 75 JG FIRE PROTECT W CONAIRE D=300/250 | 0.022 | 128.46 | 2.83 |
| CME005 | u | MANGUITO UNION GALVA SPIRO ST VENT-MU CONAIRE d=250 | 0.111 | 2.88 | 0.32 |
|  |  | Total |  |  | 142.97 |

**CCCFIP7525035** ml Cond CONAIRE FIRE PROTECT W 75 mm circular, D=250 mm, espesor 0, 8mm 35 pct fig, simple pared helic
Precio: 149.43
Fabricación y suministro de conductos CONAIRE FIRE PROTECT W de geometría circular, tipo pared simple helicoidal de acero galvanizado en caliente calidad DX51D+Z250/275, de 250mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30003 | ml | TUBO HELICOIDAL GALVA 3000 75 JG FIRE PROTECT W CONAIRE D=250 | 0.333 | 380.77 | 126.80 |
| 75WCO9003 | u | CODO GALVA 90º SEGMENTADO 75 JG FIRE PROTECT W CONAIRE D=250 | 0.042 | 141.93 | 5.96 |
| 75WCO4003 | u | CODO GALVA 45º SEGMENTADO 75 JG FIRE PROTECT W CONAIRE D=250 | 0.1 | 82.56 | 8.26 |
| 75WTS9003 | u | TE SIMPLE GALVA 90º SEGMENTADA 75 JG FIRE PROTECT W CONAIRE D=250 | 0.022 | 181 | 3.98 |
| 75WRC006 | u | REDUCCION CONCENTRICA GALVA SEGMENTADA 75 JG FIRE PROTECT W CONAIRE D=300/250 | 0.031 | 128.46 | 3.98 |
| CME005 | u | MANGUITO UNION GALVA SPIRO ST VENT-MU CONAIRE d=250 | 0.155 | 2.88 | 0.45 |
|  |  | Total |  |  | 149.43 |

**CCCFIP7525045** ml Cond CONAIRE FIRE PROTECT W 75 mm circular, D=250 mm, espesor 0, 8mm 45 pct fig, simple pared helic
Precio: 155.76
Fabricación y suministro de conductos CONAIRE FIRE PROTECT W de geometría circular, tipo pared simple helicoidal de acero galvanizado en caliente calidad DX51D+Z250/275, de 250mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30003 | ml | TUBO HELICOIDAL GALVA 3000 75 JG FIRE PROTECT W CONAIRE D=250 | 0.333 | 380.77 | 126.80 |
| 75WCO9003 | u | CODO GALVA 90º SEGMENTADO 75 JG FIRE PROTECT W CONAIRE D=250 | 0.054 | 141.93 | 7.66 |
| 75WCO4003 | u | CODO GALVA 45º SEGMENTADO 75 JG FIRE PROTECT W CONAIRE D=250 | 0.129 | 82.56 | 10.65 |
| 75WTS9003 | u | TE SIMPLE GALVA 90º SEGMENTADA 75 JG FIRE PROTECT W CONAIRE D=250 | 0.028 | 181 | 5.07 |
| 75WRC006 | u | REDUCCION CONCENTRICA GALVA SEGMENTADA 75 JG FIRE PROTECT W CONAIRE D=300/250 | 0.039 | 128.46 | 5.01 |
| CME005 | u | MANGUITO UNION GALVA SPIRO ST VENT-MU CONAIRE d=250 | 0.199 | 2.88 | 0.57 |
|  |  | Total |  |  | 155.76 |

**CCCFIP7525055** ml Cond CONAIRE FIRE PROTECT W 75 mm circular, D=250 mm, espesor 0, 8mm 55 pct fig, simple pared helic
Precio: 162.34
Fabricación y suministro de conductos CONAIRE FIRE PROTECT W de geometría circular, tipo pared simple helicoidal de acero galvanizado en caliente calidad DX51D+Z250/275, de 250mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30003 | ml | TUBO HELICOIDAL GALVA 3000 75 JG FIRE PROTECT W CONAIRE D=250 | 0.333 | 380.77 | 126.80 |
| 75WCO9003 | u | CODO GALVA 90º SEGMENTADO 75 JG FIRE PROTECT W CONAIRE D=250 | 0.066 | 141.93 | 9.37 |
| 75WCO4003 | u | CODO GALVA 45º SEGMENTADO 75 JG FIRE PROTECT W CONAIRE D=250 | 0.157 | 82.56 | 12.96 |
| 75WTS9003 | u | TE SIMPLE GALVA 90º SEGMENTADA 75 JG FIRE PROTECT W CONAIRE D=250 | 0.035 | 181 | 6.34 |
| 75WRC006 | u | REDUCCION CONCENTRICA GALVA SEGMENTADA 75 JG FIRE PROTECT W CONAIRE D=300/250 | 0.048 | 128.46 | 6.17 |
| CME005 | u | MANGUITO UNION GALVA SPIRO ST VENT-MU CONAIRE d=250 | 0.244 | 2.88 | 0.70 |
|  |  | Total |  |  | 162.34 |

###### CCCFIP75300 300 MM

**CCCFIP7530015** ml Cond CONAIRE FIRE PROTECT W 75 mm circular, D=300 mm, espesor 0, 8mm 15 pct fig, simple pared helic
Precio: 162.89
Fabricación y suministro de conductos CONAIRE FIRE PROTECT W de geometría circular, tipo pared simple helicoidal de acero galvanizado en caliente calidad DX51D+Z250/275, de 300mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30004 | ml | TUBO HELICOIDAL GALVA 3000 75 JG FIRE PROTECT W CONAIRE D=300 | 0.333 | 453.38 | 150.98 |
| 75WCO9004 | u | CODO GALVA 90º SEGMENTADO 75 JG FIRE PROTECT W CONAIRE D=300 | 0.018 | 181.81 | 3.27 |
| 75WCO4004 | u | CODO GALVA 45º SEGMENTADO 75 JG FIRE PROTECT W CONAIRE D=300 | 0.043 | 105.04 | 4.52 |
| 75WTS9004 | u | TE SIMPLE GALVA 90º SEGMENTADA 75 JG FIRE PROTECT W CONAIRE D=300 | 0.009 | 221.69 | 2.00 |
| 75WRC010 | u | REDUCCION CONCENTRICA GALVA SEGMENTADA 75 JG FIRE PROTECT W CONAIRE D=355/300 | 0.013 | 147.63 | 1.92 |
| CME006 | u | MANGUITO UNION GALVA SPIRO ST VENT-MU CONAIRE d=300 | 0.066 | 3.07 | 0.20 |
|  |  | Total |  |  | 162.89 |

**CCCFIP7530025** ml Cond CONAIRE FIRE PROTECT W 75 mm circular, D=300 mm, espesor 0, 8mm 25 pct fig, simple pared helic
Precio: 171.03
Fabricación y suministro de conductos CONAIRE FIRE PROTECT W de geometría circular, tipo pared simple helicoidal de acero galvanizado en caliente calidad DX51D+Z250/275, de 300mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30004 | ml | TUBO HELICOIDAL GALVA 3000 75 JG FIRE PROTECT W CONAIRE D=300 | 0.333 | 453.38 | 150.98 |
| 75WCO9004 | u | CODO GALVA 90º SEGMENTADO 75 JG FIRE PROTECT W CONAIRE D=300 | 0.03 | 181.81 | 5.45 |
| 75WCO4004 | u | CODO GALVA 45º SEGMENTADO 75 JG FIRE PROTECT W CONAIRE D=300 | 0.071 | 105.04 | 7.46 |
| 75WTS9004 | u | TE SIMPLE GALVA 90º SEGMENTADA 75 JG FIRE PROTECT W CONAIRE D=300 | 0.016 | 221.69 | 3.55 |
| 75WRC010 | u | REDUCCION CONCENTRICA GALVA SEGMENTADA 75 JG FIRE PROTECT W CONAIRE D=355/300 | 0.022 | 147.63 | 3.25 |
| CME006 | u | MANGUITO UNION GALVA SPIRO ST VENT-MU CONAIRE d=300 | 0.111 | 3.07 | 0.34 |
|  |  | Total |  |  | 171.03 |

**CCCFIP7530035** ml Cond CONAIRE FIRE PROTECT W 75 mm circular, D=300 mm, espesor 0, 8mm 35 pct fig, simple pared helic
Precio: 179.06
Fabricación y suministro de conductos CONAIRE FIRE PROTECT W de geometría circular, tipo pared simple helicoidal de acero galvanizado en caliente calidad DX51D+Z250/275, de 300mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30004 | ml | TUBO HELICOIDAL GALVA 3000 75 JG FIRE PROTECT W CONAIRE D=300 | 0.333 | 453.38 | 150.98 |
| 75WCO9004 | u | CODO GALVA 90º SEGMENTADO 75 JG FIRE PROTECT W CONAIRE D=300 | 0.042 | 181.81 | 7.64 |
| 75WCO4004 | u | CODO GALVA 45º SEGMENTADO 75 JG FIRE PROTECT W CONAIRE D=300 | 0.1 | 105.04 | 10.50 |
| 75WTS9004 | u | TE SIMPLE GALVA 90º SEGMENTADA 75 JG FIRE PROTECT W CONAIRE D=300 | 0.022 | 221.69 | 4.88 |
| 75WRC010 | u | REDUCCION CONCENTRICA GALVA SEGMENTADA 75 JG FIRE PROTECT W CONAIRE D=355/300 | 0.031 | 147.63 | 4.58 |
| CME006 | u | MANGUITO UNION GALVA SPIRO ST VENT-MU CONAIRE d=300 | 0.155 | 3.07 | 0.48 |
|  |  | Total |  |  | 179.06 |

**CCCFIP7530045** ml Cond CONAIRE FIRE PROTECT W 75 mm circular, D=300 mm, espesor 0, 8mm 45 pct fig, simple pared helic
Precio: 186.93
Fabricación y suministro de conductos CONAIRE FIRE PROTECT W de geometría circular, tipo pared simple helicoidal de acero galvanizado en caliente calidad DX51D+Z250/275, de 300mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30004 | ml | TUBO HELICOIDAL GALVA 3000 75 JG FIRE PROTECT W CONAIRE D=300 | 0.333 | 453.38 | 150.98 |
| 75WCO9004 | u | CODO GALVA 90º SEGMENTADO 75 JG FIRE PROTECT W CONAIRE D=300 | 0.054 | 181.81 | 9.82 |
| 75WCO4004 | u | CODO GALVA 45º SEGMENTADO 75 JG FIRE PROTECT W CONAIRE D=300 | 0.129 | 105.04 | 13.55 |
| 75WTS9004 | u | TE SIMPLE GALVA 90º SEGMENTADA 75 JG FIRE PROTECT W CONAIRE D=300 | 0.028 | 221.69 | 6.21 |
| 75WRC010 | u | REDUCCION CONCENTRICA GALVA SEGMENTADA 75 JG FIRE PROTECT W CONAIRE D=355/300 | 0.039 | 147.63 | 5.76 |
| CME006 | u | MANGUITO UNION GALVA SPIRO ST VENT-MU CONAIRE d=300 | 0.199 | 3.07 | 0.61 |
|  |  | Total |  |  | 186.93 |

**CCCFIP7530055** ml Cond CONAIRE FIRE PROTECT W 75 mm circular, D=300 mm, espesor 0, 8mm 55 pct fig, simple pared helic
Precio: 195.07
Fabricación y suministro de conductos CONAIRE FIRE PROTECT W de geometría circular, tipo pared simple helicoidal de acero galvanizado en caliente calidad DX51D+Z250/275, de 300mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30004 | ml | TUBO HELICOIDAL GALVA 3000 75 JG FIRE PROTECT W CONAIRE D=300 | 0.333 | 453.38 | 150.98 |
| 75WCO9004 | u | CODO GALVA 90º SEGMENTADO 75 JG FIRE PROTECT W CONAIRE D=300 | 0.066 | 181.81 | 12.00 |
| 75WCO4004 | u | CODO GALVA 45º SEGMENTADO 75 JG FIRE PROTECT W CONAIRE D=300 | 0.157 | 105.04 | 16.49 |
| 75WTS9004 | u | TE SIMPLE GALVA 90º SEGMENTADA 75 JG FIRE PROTECT W CONAIRE D=300 | 0.035 | 221.69 | 7.76 |
| 75WRC010 | u | REDUCCION CONCENTRICA GALVA SEGMENTADA 75 JG FIRE PROTECT W CONAIRE D=355/300 | 0.048 | 147.63 | 7.09 |
| CME006 | u | MANGUITO UNION GALVA SPIRO ST VENT-MU CONAIRE d=300 | 0.244 | 3.07 | 0.75 |
|  |  | Total |  |  | 195.07 |

###### CCCFIP75355 355 MM

**CCCFIP7535515** ml Cond CONAIRE FIRE PROTECT W 75 mm circular, D=355 mm, espesor 0, 8mm 15 pct fig, simple pared helic
Precio: 194.84
Fabricación y suministro de conductos CONAIRE FIRE PROTECT W de geometría circular, tipo pared simple helicoidal de acero galvanizado en caliente calidad DX51D+Z250/275, de 355mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30005 | ml | TUBO HELICOIDAL GALVA 3000 75 JG FIRE PROTECT W CONAIRE D=355 | 0.333 | 542.8 | 180.75 |
| 75WCO9005 | u | CODO GALVA 90º SEGMENTADO 75 JG FIRE PROTECT W CONAIRE D=355 | 0.018 | 221.24 | 3.98 |
| 75WCO4005 | u | CODO GALVA 45º SEGMENTADO 75 JG FIRE PROTECT W CONAIRE D=355 | 0.043 | 125.81 | 5.41 |
| 75WTS9005 | u | TE SIMPLE GALVA 90º SEGMENTADA 75 JG FIRE PROTECT W CONAIRE D=355 | 0.009 | 250.12 | 2.25 |
| 75WRC015 | u | REDUCCION CONCENTRICA GALVA SEGMENTADA 75 JG FIRE PROTECT W CONAIRE D=400/355 | 0.013 | 169.87 | 2.21 |
| CME007 | u | MANGUITO UNION GALVA SPIRO ST VENT-MU CONAIRE d=355 | 0.066 | 3.61 | 0.24 |
|  |  | Total |  |  | 194.84 |

**CCCFIP7535525** ml Cond CONAIRE FIRE PROTECT W 75 mm circular, D=355 mm, espesor 0, 8mm 25 pct fig, simple pared helic
Precio: 204.46
Fabricación y suministro de conductos CONAIRE FIRE PROTECT W de geometría circular, tipo pared simple helicoidal de acero galvanizado en caliente calidad DX51D+Z250/275, de 355mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30005 | ml | TUBO HELICOIDAL GALVA 3000 75 JG FIRE PROTECT W CONAIRE D=355 | 0.333 | 542.8 | 180.75 |
| 75WCO9005 | u | CODO GALVA 90º SEGMENTADO 75 JG FIRE PROTECT W CONAIRE D=355 | 0.03 | 221.24 | 6.64 |
| 75WCO4005 | u | CODO GALVA 45º SEGMENTADO 75 JG FIRE PROTECT W CONAIRE D=355 | 0.071 | 125.81 | 8.93 |
| 75WTS9005 | u | TE SIMPLE GALVA 90º SEGMENTADA 75 JG FIRE PROTECT W CONAIRE D=355 | 0.016 | 250.12 | 4.00 |
| 75WRC015 | u | REDUCCION CONCENTRICA GALVA SEGMENTADA 75 JG FIRE PROTECT W CONAIRE D=400/355 | 0.022 | 169.87 | 3.74 |
| CME007 | u | MANGUITO UNION GALVA SPIRO ST VENT-MU CONAIRE d=355 | 0.111 | 3.61 | 0.40 |
|  |  | Total |  |  | 204.46 |

**CCCFIP7535535** ml Cond CONAIRE FIRE PROTECT W 75 mm circular, D=355 mm, espesor 0, 8mm 35 pct fig, simple pared helic
Precio: 213.95
Fabricación y suministro de conductos CONAIRE FIRE PROTECT W de geometría circular, tipo pared simple helicoidal de acero galvanizado en caliente calidad DX51D+Z250/275, de 355mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30005 | ml | TUBO HELICOIDAL GALVA 3000 75 JG FIRE PROTECT W CONAIRE D=355 | 0.333 | 542.8 | 180.75 |
| 75WCO9005 | u | CODO GALVA 90º SEGMENTADO 75 JG FIRE PROTECT W CONAIRE D=355 | 0.042 | 221.24 | 9.29 |
| 75WCO4005 | u | CODO GALVA 45º SEGMENTADO 75 JG FIRE PROTECT W CONAIRE D=355 | 0.1 | 125.81 | 12.58 |
| 75WTS9005 | u | TE SIMPLE GALVA 90º SEGMENTADA 75 JG FIRE PROTECT W CONAIRE D=355 | 0.022 | 250.12 | 5.50 |
| 75WRC015 | u | REDUCCION CONCENTRICA GALVA SEGMENTADA 75 JG FIRE PROTECT W CONAIRE D=400/355 | 0.031 | 169.87 | 5.27 |
| CME007 | u | MANGUITO UNION GALVA SPIRO ST VENT-MU CONAIRE d=355 | 0.155 | 3.61 | 0.56 |
|  |  | Total |  |  | 213.95 |

**CCCFIP7535545** ml Cond CONAIRE FIRE PROTECT W 75 mm circular, D=355 mm, espesor 0, 8mm 45 pct fig, simple pared helic
Precio: 223.27
Fabricación y suministro de conductos CONAIRE FIRE PROTECT W de geometría circular, tipo pared simple helicoidal de acero galvanizado en caliente calidad DX51D+Z250/275, de 355mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30005 | ml | TUBO HELICOIDAL GALVA 3000 75 JG FIRE PROTECT W CONAIRE D=355 | 0.333 | 542.8 | 180.75 |
| 75WCO9005 | u | CODO GALVA 90º SEGMENTADO 75 JG FIRE PROTECT W CONAIRE D=355 | 0.054 | 221.24 | 11.95 |
| 75WCO4005 | u | CODO GALVA 45º SEGMENTADO 75 JG FIRE PROTECT W CONAIRE D=355 | 0.129 | 125.81 | 16.23 |
| 75WTS9005 | u | TE SIMPLE GALVA 90º SEGMENTADA 75 JG FIRE PROTECT W CONAIRE D=355 | 0.028 | 250.12 | 7.00 |
| 75WRC015 | u | REDUCCION CONCENTRICA GALVA SEGMENTADA 75 JG FIRE PROTECT W CONAIRE D=400/355 | 0.039 | 169.87 | 6.62 |
| CME007 | u | MANGUITO UNION GALVA SPIRO ST VENT-MU CONAIRE d=355 | 0.199 | 3.61 | 0.72 |
|  |  | Total |  |  | 223.27 |

**CCCFIP7535555** ml Cond CONAIRE FIRE PROTECT W 75 mm circular, D=355 mm, espesor 0, 8mm 55 pct fig, simple pared helic
Precio: 232.88
Fabricación y suministro de conductos CONAIRE FIRE PROTECT W de geometría circular, tipo pared simple helicoidal de acero galvanizado en caliente calidad DX51D+Z250/275, de 355mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30005 | ml | TUBO HELICOIDAL GALVA 3000 75 JG FIRE PROTECT W CONAIRE D=355 | 0.333 | 542.8 | 180.75 |
| 75WCO9005 | u | CODO GALVA 90º SEGMENTADO 75 JG FIRE PROTECT W CONAIRE D=355 | 0.066 | 221.24 | 14.60 |
| 75WCO4005 | u | CODO GALVA 45º SEGMENTADO 75 JG FIRE PROTECT W CONAIRE D=355 | 0.157 | 125.81 | 19.75 |
| 75WTS9005 | u | TE SIMPLE GALVA 90º SEGMENTADA 75 JG FIRE PROTECT W CONAIRE D=355 | 0.035 | 250.12 | 8.75 |
| 75WRC015 | u | REDUCCION CONCENTRICA GALVA SEGMENTADA 75 JG FIRE PROTECT W CONAIRE D=400/355 | 0.048 | 169.87 | 8.15 |
| CME007 | u | MANGUITO UNION GALVA SPIRO ST VENT-MU CONAIRE d=355 | 0.244 | 3.61 | 0.88 |
|  |  | Total |  |  | 232.88 |

###### CCCFIP75400 400 MM

**CCCFIP7540015** ml Cond CONAIRE FIRE PROTECT W 75 mm circular, D=400 mm, espesor 0, 8mm 15 pct fig, simple pared helic
Precio: 221.75
Fabricación y suministro de conductos CONAIRE FIRE PROTECT W de geometría circular, tipo pared simple helicoidal de acero galvanizado en caliente calidad DX51D+Z250/275, de 400mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30006 | ml | TUBO HELICOIDAL GALVA 3000 75 JG FIRE PROTECT W CONAIRE D=400 | 0.333 | 613.37 | 204.25 |
| 75WCO9006 | u | CODO GALVA 90º SEGMENTADO 75 JG FIRE PROTECT W CONAIRE D=400 | 0.018 | 275.43 | 4.96 |
| 75WCO4006 | u | CODO GALVA 45º SEGMENTADO 75 JG FIRE PROTECT W CONAIRE D=400 | 0.043 | 152.68 | 6.57 |
| 75WTS9006 | u | TE SIMPLE GALVA 90º SEGMENTADA 75 JG FIRE PROTECT W CONAIRE D=400 | 0.009 | 317.25 | 2.86 |
| 75WRC021 | u | REDUCCION CONCENTRICA GALVA SEGMENTADA 75 JG FIRE PROTECT W CONAIRE D=450/400 | 0.013 | 218.31 | 2.84 |
| CME008 | u | MANGUITO UNION GALVA SPIRO ST VENT-MU CONAIRE d=400 | 0.066 | 4.1 | 0.27 |
|  |  | Total |  |  | 221.75 |

**CCCFIP7540025** ml Cond CONAIRE FIRE PROTECT W 75 mm circular, D=400 mm, espesor 0, 8mm 25 pct fig, simple pared helic
Precio: 233.69
Fabricación y suministro de conductos CONAIRE FIRE PROTECT W de geometría circular, tipo pared simple helicoidal de acero galvanizado en caliente calidad DX51D+Z250/275, de 400mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30006 | ml | TUBO HELICOIDAL GALVA 3000 75 JG FIRE PROTECT W CONAIRE D=400 | 0.333 | 613.37 | 204.25 |
| 75WCO9006 | u | CODO GALVA 90º SEGMENTADO 75 JG FIRE PROTECT W CONAIRE D=400 | 0.03 | 275.43 | 8.26 |
| 75WCO4006 | u | CODO GALVA 45º SEGMENTADO 75 JG FIRE PROTECT W CONAIRE D=400 | 0.071 | 152.68 | 10.84 |
| 75WTS9006 | u | TE SIMPLE GALVA 90º SEGMENTADA 75 JG FIRE PROTECT W CONAIRE D=400 | 0.016 | 317.25 | 5.08 |
| 75WRC021 | u | REDUCCION CONCENTRICA GALVA SEGMENTADA 75 JG FIRE PROTECT W CONAIRE D=450/400 | 0.022 | 218.31 | 4.80 |
| CME008 | u | MANGUITO UNION GALVA SPIRO ST VENT-MU CONAIRE d=400 | 0.111 | 4.1 | 0.46 |
|  |  | Total |  |  | 233.69 |

**CCCFIP7540035** ml Cond CONAIRE FIRE PROTECT W 75 mm circular, D=400 mm, espesor 0, 8mm 35 pct fig, simple pared helic
Precio: 245.48
Fabricación y suministro de conductos CONAIRE FIRE PROTECT W de geometría circular, tipo pared simple helicoidal de acero galvanizado en caliente calidad DX51D+Z250/275, de 400mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30006 | ml | TUBO HELICOIDAL GALVA 3000 75 JG FIRE PROTECT W CONAIRE D=400 | 0.333 | 613.37 | 204.25 |
| 75WCO9006 | u | CODO GALVA 90º SEGMENTADO 75 JG FIRE PROTECT W CONAIRE D=400 | 0.042 | 275.43 | 11.57 |
| 75WCO4006 | u | CODO GALVA 45º SEGMENTADO 75 JG FIRE PROTECT W CONAIRE D=400 | 0.1 | 152.68 | 15.27 |
| 75WTS9006 | u | TE SIMPLE GALVA 90º SEGMENTADA 75 JG FIRE PROTECT W CONAIRE D=400 | 0.022 | 317.25 | 6.98 |
| 75WRC021 | u | REDUCCION CONCENTRICA GALVA SEGMENTADA 75 JG FIRE PROTECT W CONAIRE D=450/400 | 0.031 | 218.31 | 6.77 |
| CME008 | u | MANGUITO UNION GALVA SPIRO ST VENT-MU CONAIRE d=400 | 0.155 | 4.1 | 0.64 |
|  |  | Total |  |  | 245.48 |

**CCCFIP7540045** ml Cond CONAIRE FIRE PROTECT W 75 mm circular, D=400 mm, espesor 0, 8mm 45 pct fig, simple pared helic
Precio: 257.03
Fabricación y suministro de conductos CONAIRE FIRE PROTECT W de geometría circular, tipo pared simple helicoidal de acero galvanizado en caliente calidad DX51D+Z250/275, de 400mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30006 | ml | TUBO HELICOIDAL GALVA 3000 75 JG FIRE PROTECT W CONAIRE D=400 | 0.333 | 613.37 | 204.25 |
| 75WCO9006 | u | CODO GALVA 90º SEGMENTADO 75 JG FIRE PROTECT W CONAIRE D=400 | 0.054 | 275.43 | 14.87 |
| 75WCO4006 | u | CODO GALVA 45º SEGMENTADO 75 JG FIRE PROTECT W CONAIRE D=400 | 0.129 | 152.68 | 19.70 |
| 75WTS9006 | u | TE SIMPLE GALVA 90º SEGMENTADA 75 JG FIRE PROTECT W CONAIRE D=400 | 0.028 | 317.25 | 8.88 |
| 75WRC021 | u | REDUCCION CONCENTRICA GALVA SEGMENTADA 75 JG FIRE PROTECT W CONAIRE D=450/400 | 0.039 | 218.31 | 8.51 |
| CME008 | u | MANGUITO UNION GALVA SPIRO ST VENT-MU CONAIRE d=400 | 0.199 | 4.1 | 0.82 |
|  |  | Total |  |  | 257.03 |

**CCCFIP7540055** ml Cond CONAIRE FIRE PROTECT W 75 mm circular, D=400 mm, espesor 0, 8mm 55 pct fig, simple pared helic
Precio: 268.98
Fabricación y suministro de conductos CONAIRE FIRE PROTECT W de geometría circular, tipo pared simple helicoidal de acero galvanizado en caliente calidad DX51D+Z250/275, de 400mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30006 | ml | TUBO HELICOIDAL GALVA 3000 75 JG FIRE PROTECT W CONAIRE D=400 | 0.333 | 613.37 | 204.25 |
| 75WCO9006 | u | CODO GALVA 90º SEGMENTADO 75 JG FIRE PROTECT W CONAIRE D=400 | 0.066 | 275.43 | 18.18 |
| 75WCO4006 | u | CODO GALVA 45º SEGMENTADO 75 JG FIRE PROTECT W CONAIRE D=400 | 0.157 | 152.68 | 23.97 |
| 75WTS9006 | u | TE SIMPLE GALVA 90º SEGMENTADA 75 JG FIRE PROTECT W CONAIRE D=400 | 0.035 | 317.25 | 11.10 |
| 75WRC021 | u | REDUCCION CONCENTRICA GALVA SEGMENTADA 75 JG FIRE PROTECT W CONAIRE D=450/400 | 0.048 | 218.31 | 10.48 |
| CME008 | u | MANGUITO UNION GALVA SPIRO ST VENT-MU CONAIRE d=400 | 0.244 | 4.1 | 1.00 |
|  |  | Total |  |  | 268.98 |

###### CCCFIP75450 450 MM

**CCCFIP7545015** ml Cond CONAIRE FIRE PROTECT W 75 mm circular, D=450 mm, espesor 0, 8mm 15 pct fig, simple pared helic
Precio: 251.12
Fabricación y suministro de conductos CONAIRE FIRE PROTECT W de geometría circular, tipo pared simple helicoidal de acero galvanizado en caliente calidad DX51D+Z250/275, de 450mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30007 | ml | TUBO HELICOIDAL GALVA 3000 75 JG FIRE PROTECT W CONAIRE D=450 | 0.333 | 691 | 230.10 |
| 75WCO9007 | u | CODO GALVA 90º SEGMENTADO 75 JG FIRE PROTECT W CONAIRE D=450 | 0.018 | 333.68 | 6.01 |
| 75WCO4007 | u | CODO GALVA 45º SEGMENTADO 75 JG FIRE PROTECT W CONAIRE D=450 | 0.043 | 187.15 | 8.05 |
| 75WTS9007 | u | TE SIMPLE GALVA 90º SEGMENTADA 75 JG FIRE PROTECT W CONAIRE D=450 | 0.009 | 387.35 | 3.49 |
| 75WRC027 | u | REDUCCION CONCENTRICA GALVA SEGMENTADA 75 JG FIRE PROTECT W CONAIRE D=500/450 | 0.013 | 242.7 | 3.16 |
| CME009 | u | MANGUITO UNION GALVA SPIRO ST VENT-MU CONAIRE d=450 | 0.066 | 4.66 | 0.31 |
|  |  | Total |  |  | 251.12 |

**CCCFIP7545025** ml Cond CONAIRE FIRE PROTECT W 75 mm circular, D=450 mm, espesor 0, 8mm 25 pct fig, simple pared helic
Precio: 265.46
Fabricación y suministro de conductos CONAIRE FIRE PROTECT W de geometría circular, tipo pared simple helicoidal de acero galvanizado en caliente calidad DX51D+Z250/275, de 450mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30007 | ml | TUBO HELICOIDAL GALVA 3000 75 JG FIRE PROTECT W CONAIRE D=450 | 0.333 | 691 | 230.10 |
| 75WCO9007 | u | CODO GALVA 90º SEGMENTADO 75 JG FIRE PROTECT W CONAIRE D=450 | 0.03 | 333.68 | 10.01 |
| 75WCO4007 | u | CODO GALVA 45º SEGMENTADO 75 JG FIRE PROTECT W CONAIRE D=450 | 0.071 | 187.15 | 13.29 |
| 75WTS9007 | u | TE SIMPLE GALVA 90º SEGMENTADA 75 JG FIRE PROTECT W CONAIRE D=450 | 0.016 | 387.35 | 6.20 |
| 75WRC027 | u | REDUCCION CONCENTRICA GALVA SEGMENTADA 75 JG FIRE PROTECT W CONAIRE D=500/450 | 0.022 | 242.7 | 5.34 |
| CME009 | u | MANGUITO UNION GALVA SPIRO ST VENT-MU CONAIRE d=450 | 0.111 | 4.66 | 0.52 |
|  |  | Total |  |  | 265.46 |

**CCCFIP7545035** ml Cond CONAIRE FIRE PROTECT W 75 mm circular, D=450 mm, espesor 0, 8mm 35 pct fig, simple pared helic
Precio: 279.59
Fabricación y suministro de conductos CONAIRE FIRE PROTECT W de geometría circular, tipo pared simple helicoidal de acero galvanizado en caliente calidad DX51D+Z250/275, de 450mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30007 | ml | TUBO HELICOIDAL GALVA 3000 75 JG FIRE PROTECT W CONAIRE D=450 | 0.333 | 691 | 230.10 |
| 75WCO9007 | u | CODO GALVA 90º SEGMENTADO 75 JG FIRE PROTECT W CONAIRE D=450 | 0.042 | 333.68 | 14.01 |
| 75WCO4007 | u | CODO GALVA 45º SEGMENTADO 75 JG FIRE PROTECT W CONAIRE D=450 | 0.1 | 187.15 | 18.72 |
| 75WTS9007 | u | TE SIMPLE GALVA 90º SEGMENTADA 75 JG FIRE PROTECT W CONAIRE D=450 | 0.022 | 387.35 | 8.52 |
| 75WRC027 | u | REDUCCION CONCENTRICA GALVA SEGMENTADA 75 JG FIRE PROTECT W CONAIRE D=500/450 | 0.031 | 242.7 | 7.52 |
| CME009 | u | MANGUITO UNION GALVA SPIRO ST VENT-MU CONAIRE d=450 | 0.155 | 4.66 | 0.72 |
|  |  | Total |  |  | 279.59 |

**CCCFIP7545045** ml Cond CONAIRE FIRE PROTECT W 75 mm circular, D=450 mm, espesor 0, 8mm 45 pct fig, simple pared helic
Precio: 293.51
Fabricación y suministro de conductos CONAIRE FIRE PROTECT W de geometría circular, tipo pared simple helicoidal de acero galvanizado en caliente calidad DX51D+Z250/275, de 450mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30007 | ml | TUBO HELICOIDAL GALVA 3000 75 JG FIRE PROTECT W CONAIRE D=450 | 0.333 | 691 | 230.10 |
| 75WCO9007 | u | CODO GALVA 90º SEGMENTADO 75 JG FIRE PROTECT W CONAIRE D=450 | 0.054 | 333.68 | 18.02 |
| 75WCO4007 | u | CODO GALVA 45º SEGMENTADO 75 JG FIRE PROTECT W CONAIRE D=450 | 0.129 | 187.15 | 24.14 |
| 75WTS9007 | u | TE SIMPLE GALVA 90º SEGMENTADA 75 JG FIRE PROTECT W CONAIRE D=450 | 0.028 | 387.35 | 10.85 |
| 75WRC027 | u | REDUCCION CONCENTRICA GALVA SEGMENTADA 75 JG FIRE PROTECT W CONAIRE D=500/450 | 0.039 | 242.7 | 9.47 |
| CME009 | u | MANGUITO UNION GALVA SPIRO ST VENT-MU CONAIRE d=450 | 0.199 | 4.66 | 0.93 |
|  |  | Total |  |  | 293.51 |

**CCCFIP7545055** ml Cond CONAIRE FIRE PROTECT W 75 mm circular, D=450 mm, espesor 0, 8mm 55 pct fig, simple pared helic
Precio: 307.85
Fabricación y suministro de conductos CONAIRE FIRE PROTECT W de geometría circular, tipo pared simple helicoidal de acero galvanizado en caliente calidad DX51D+Z250/275, de 450mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30007 | ml | TUBO HELICOIDAL GALVA 3000 75 JG FIRE PROTECT W CONAIRE D=450 | 0.333 | 691 | 230.10 |
| 75WCO9007 | u | CODO GALVA 90º SEGMENTADO 75 JG FIRE PROTECT W CONAIRE D=450 | 0.066 | 333.68 | 22.02 |
| 75WCO4007 | u | CODO GALVA 45º SEGMENTADO 75 JG FIRE PROTECT W CONAIRE D=450 | 0.157 | 187.15 | 29.38 |
| 75WTS9007 | u | TE SIMPLE GALVA 90º SEGMENTADA 75 JG FIRE PROTECT W CONAIRE D=450 | 0.035 | 387.35 | 13.56 |
| 75WRC027 | u | REDUCCION CONCENTRICA GALVA SEGMENTADA 75 JG FIRE PROTECT W CONAIRE D=500/450 | 0.048 | 242.7 | 11.65 |
| CME009 | u | MANGUITO UNION GALVA SPIRO ST VENT-MU CONAIRE d=450 | 0.244 | 4.66 | 1.14 |
|  |  | Total |  |  | 307.85 |

###### CCCFIP75500 500 MM

**CCCFIP7550015** ml Cond CONAIRE FIRE PROTECT W 75 mm circular, D=500 mm, espesor 0, 8mm 15 pct fig, simple pared helic
Precio: 283.59
Fabricación y suministro de conductos CONAIRE FIRE PROTECT W de geometría circular, tipo pared simple helicoidal de acero galvanizado en caliente calidad DX51D+Z250/275, de 500mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30008 | ml | TUBO HELICOIDAL GALVA 3000 75 JG FIRE PROTECT W CONAIRE D=500 | 0.333 | 780.44 | 259.89 |
| 75WCO9008 | u | CODO GALVA 90º SEGMENTADO 75 JG FIRE PROTECT W CONAIRE D=500 | 0.018 | 388.91 | 7.00 |
| 75WCO4008 | u | CODO GALVA 45º SEGMENTADO 75 JG FIRE PROTECT W CONAIRE D=500 | 0.043 | 221.27 | 9.51 |
| 75WTS9008 | u | TE SIMPLE GALVA 90º SEGMENTADA 75 JG FIRE PROTECT W CONAIRE D=500 | 0.009 | 439.2 | 3.95 |
| 75WRC034 | u | REDUCCION CONCENTRICA GALVA SEGMENTADA 75 JG FIRE PROTECT W CONAIRE D=560/500 | 0.013 | 222.34 | 2.89 |
| CME010 | u | MANGUITO UNION GALVA SPIRO ST VENT-MU CONAIRE d=500 | 0.066 | 5.32 | 0.35 |
|  |  | Total |  |  | 283.59 |

**CCCFIP7550025** ml Cond CONAIRE FIRE PROTECT W 75 mm circular, D=500 mm, espesor 0, 8mm 25 pct fig, simple pared helic
Precio: 299.78
Fabricación y suministro de conductos CONAIRE FIRE PROTECT W de geometría circular, tipo pared simple helicoidal de acero galvanizado en caliente calidad DX51D+Z250/275, de 500mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30008 | ml | TUBO HELICOIDAL GALVA 3000 75 JG FIRE PROTECT W CONAIRE D=500 | 0.333 | 780.44 | 259.89 |
| 75WCO9008 | u | CODO GALVA 90º SEGMENTADO 75 JG FIRE PROTECT W CONAIRE D=500 | 0.03 | 388.91 | 11.67 |
| 75WCO4008 | u | CODO GALVA 45º SEGMENTADO 75 JG FIRE PROTECT W CONAIRE D=500 | 0.071 | 221.27 | 15.71 |
| 75WTS9008 | u | TE SIMPLE GALVA 90º SEGMENTADA 75 JG FIRE PROTECT W CONAIRE D=500 | 0.016 | 439.2 | 7.03 |
| 75WRC034 | u | REDUCCION CONCENTRICA GALVA SEGMENTADA 75 JG FIRE PROTECT W CONAIRE D=560/500 | 0.022 | 222.34 | 4.89 |
| CME010 | u | MANGUITO UNION GALVA SPIRO ST VENT-MU CONAIRE d=500 | 0.111 | 5.32 | 0.59 |
|  |  | Total |  |  | 299.78 |

**CCCFIP7550035** ml Cond CONAIRE FIRE PROTECT W 75 mm circular, D=500 mm, espesor 0, 8mm 35 pct fig, simple pared helic
Precio: 315.72
Fabricación y suministro de conductos CONAIRE FIRE PROTECT W de geometría circular, tipo pared simple helicoidal de acero galvanizado en caliente calidad DX51D+Z250/275, de 500mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30008 | ml | TUBO HELICOIDAL GALVA 3000 75 JG FIRE PROTECT W CONAIRE D=500 | 0.333 | 780.44 | 259.89 |
| 75WCO9008 | u | CODO GALVA 90º SEGMENTADO 75 JG FIRE PROTECT W CONAIRE D=500 | 0.042 | 388.91 | 16.33 |
| 75WCO4008 | u | CODO GALVA 45º SEGMENTADO 75 JG FIRE PROTECT W CONAIRE D=500 | 0.1 | 221.27 | 22.13 |
| 75WTS9008 | u | TE SIMPLE GALVA 90º SEGMENTADA 75 JG FIRE PROTECT W CONAIRE D=500 | 0.022 | 439.2 | 9.66 |
| 75WRC034 | u | REDUCCION CONCENTRICA GALVA SEGMENTADA 75 JG FIRE PROTECT W CONAIRE D=560/500 | 0.031 | 222.34 | 6.89 |
| CME010 | u | MANGUITO UNION GALVA SPIRO ST VENT-MU CONAIRE d=500 | 0.155 | 5.32 | 0.82 |
|  |  | Total |  |  | 315.72 |

**CCCFIP7550045** ml Cond CONAIRE FIRE PROTECT W 75 mm circular, D=500 mm, espesor 0, 8mm 45 pct fig, simple pared helic
Precio: 331.46
Fabricación y suministro de conductos CONAIRE FIRE PROTECT W de geometría circular, tipo pared simple helicoidal de acero galvanizado en caliente calidad DX51D+Z250/275, de 500mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30008 | ml | TUBO HELICOIDAL GALVA 3000 75 JG FIRE PROTECT W CONAIRE D=500 | 0.333 | 780.44 | 259.89 |
| 75WCO9008 | u | CODO GALVA 90º SEGMENTADO 75 JG FIRE PROTECT W CONAIRE D=500 | 0.054 | 388.91 | 21.00 |
| 75WCO4008 | u | CODO GALVA 45º SEGMENTADO 75 JG FIRE PROTECT W CONAIRE D=500 | 0.129 | 221.27 | 28.54 |
| 75WTS9008 | u | TE SIMPLE GALVA 90º SEGMENTADA 75 JG FIRE PROTECT W CONAIRE D=500 | 0.028 | 439.2 | 12.30 |
| 75WRC034 | u | REDUCCION CONCENTRICA GALVA SEGMENTADA 75 JG FIRE PROTECT W CONAIRE D=560/500 | 0.039 | 222.34 | 8.67 |
| CME010 | u | MANGUITO UNION GALVA SPIRO ST VENT-MU CONAIRE d=500 | 0.199 | 5.32 | 1.06 |
|  |  | Total |  |  | 331.46 |

**CCCFIP7550055** ml Cond CONAIRE FIRE PROTECT W 75 mm circular, D=500 mm, espesor 0, 8mm 55 pct fig, simple pared helic
Precio: 347.64
Fabricación y suministro de conductos CONAIRE FIRE PROTECT W de geometría circular, tipo pared simple helicoidal de acero galvanizado en caliente calidad DX51D+Z250/275, de 500mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30008 | ml | TUBO HELICOIDAL GALVA 3000 75 JG FIRE PROTECT W CONAIRE D=500 | 0.333 | 780.44 | 259.89 |
| 75WCO9008 | u | CODO GALVA 90º SEGMENTADO 75 JG FIRE PROTECT W CONAIRE D=500 | 0.066 | 388.91 | 25.67 |
| 75WCO4008 | u | CODO GALVA 45º SEGMENTADO 75 JG FIRE PROTECT W CONAIRE D=500 | 0.157 | 221.27 | 34.74 |
| 75WTS9008 | u | TE SIMPLE GALVA 90º SEGMENTADA 75 JG FIRE PROTECT W CONAIRE D=500 | 0.035 | 439.2 | 15.37 |
| 75WRC034 | u | REDUCCION CONCENTRICA GALVA SEGMENTADA 75 JG FIRE PROTECT W CONAIRE D=560/500 | 0.048 | 222.34 | 10.67 |
| CME010 | u | MANGUITO UNION GALVA SPIRO ST VENT-MU CONAIRE d=500 | 0.244 | 5.32 | 1.30 |
|  |  | Total |  |  | 347.64 |

###### CCCFIP75560 560 MM

**CCCFIP7556015** ml Cond CONAIRE FIRE PROTECT W 75 mm circular, D=560 mm, espesor 0, 8mm 15 pct fig, simple pared helic
Precio: 318.61
Fabricación y suministro de conductos CONAIRE FIRE PROTECT W de geometría circular, tipo pared simple helicoidal de acero galvanizado en caliente calidad DX51D+Z250/275, de 560mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30009 | ml | TUBO HELICOIDAL GALVA 3000 75 JG FIRE PROTECT W CONAIRE D=560 | 0.333 | 875.28 | 291.47 |
| 75WCO9009 | u | CODO GALVA 90º SEGMENTADO 75 JG FIRE PROTECT W CONAIRE D=560 | 0.018 | 427.19 | 7.69 |
| 75WCO4009 | u | CODO GALVA 45º SEGMENTADO 75 JG FIRE PROTECT W CONAIRE D=560 | 0.043 | 242.97 | 10.45 |
| 75WTS9009 | u | TE SIMPLE GALVA 90º SEGMENTADA 75 JG FIRE PROTECT W CONAIRE D=560 | 0.009 | 480.94 | 4.33 |
| 75WRC042 | u | REDUCCION CONCENTRICA GALVA SEGMENTADA 75 JG FIRE PROTECT W CONAIRE D=600/560 | 0.013 | 325.99 | 4.24 |
| CME011 | u | MANGUITO UNION GALVA SPIRO ST VENT-MU CONAIRE d=560 | 0.066 | 6.47 | 0.43 |
|  |  | Total |  |  | 318.61 |

**CCCFIP7556025** ml Cond CONAIRE FIRE PROTECT W 75 mm circular, D=560 mm, espesor 0, 8mm 25 pct fig, simple pared helic
Precio: 337.13
Fabricación y suministro de conductos CONAIRE FIRE PROTECT W de geometría circular, tipo pared simple helicoidal de acero galvanizado en caliente calidad DX51D+Z250/275, de 560mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30009 | ml | TUBO HELICOIDAL GALVA 3000 75 JG FIRE PROTECT W CONAIRE D=560 | 0.333 | 875.28 | 291.47 |
| 75WCO9009 | u | CODO GALVA 90º SEGMENTADO 75 JG FIRE PROTECT W CONAIRE D=560 | 0.03 | 427.19 | 12.82 |
| 75WCO4009 | u | CODO GALVA 45º SEGMENTADO 75 JG FIRE PROTECT W CONAIRE D=560 | 0.071 | 242.97 | 17.25 |
| 75WTS9009 | u | TE SIMPLE GALVA 90º SEGMENTADA 75 JG FIRE PROTECT W CONAIRE D=560 | 0.016 | 480.94 | 7.70 |
| 75WRC042 | u | REDUCCION CONCENTRICA GALVA SEGMENTADA 75 JG FIRE PROTECT W CONAIRE D=600/560 | 0.022 | 325.99 | 7.17 |
| CME011 | u | MANGUITO UNION GALVA SPIRO ST VENT-MU CONAIRE d=560 | 0.111 | 6.47 | 0.72 |
|  |  | Total |  |  | 337.13 |

**CCCFIP7556035** ml Cond CONAIRE FIRE PROTECT W 75 mm circular, D=560 mm, espesor 0, 8mm 35 pct fig, simple pared helic
Precio: 355.4
Fabricación y suministro de conductos CONAIRE FIRE PROTECT W de geometría circular, tipo pared simple helicoidal de acero galvanizado en caliente calidad DX51D+Z250/275, de 560mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30009 | ml | TUBO HELICOIDAL GALVA 3000 75 JG FIRE PROTECT W CONAIRE D=560 | 0.333 | 875.28 | 291.47 |
| 75WCO9009 | u | CODO GALVA 90º SEGMENTADO 75 JG FIRE PROTECT W CONAIRE D=560 | 0.042 | 427.19 | 17.94 |
| 75WCO4009 | u | CODO GALVA 45º SEGMENTADO 75 JG FIRE PROTECT W CONAIRE D=560 | 0.1 | 242.97 | 24.30 |
| 75WTS9009 | u | TE SIMPLE GALVA 90º SEGMENTADA 75 JG FIRE PROTECT W CONAIRE D=560 | 0.022 | 480.94 | 10.58 |
| 75WRC042 | u | REDUCCION CONCENTRICA GALVA SEGMENTADA 75 JG FIRE PROTECT W CONAIRE D=600/560 | 0.031 | 325.99 | 10.11 |
| CME011 | u | MANGUITO UNION GALVA SPIRO ST VENT-MU CONAIRE d=560 | 0.155 | 6.47 | 1.00 |
|  |  | Total |  |  | 355.4 |

**CCCFIP7556045** ml Cond CONAIRE FIRE PROTECT W 75 mm circular, D=560 mm, espesor 0, 8mm 45 pct fig, simple pared helic
Precio: 373.35
Fabricación y suministro de conductos CONAIRE FIRE PROTECT W de geometría circular, tipo pared simple helicoidal de acero galvanizado en caliente calidad DX51D+Z250/275, de 560mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30009 | ml | TUBO HELICOIDAL GALVA 3000 75 JG FIRE PROTECT W CONAIRE D=560 | 0.333 | 875.28 | 291.47 |
| 75WCO9009 | u | CODO GALVA 90º SEGMENTADO 75 JG FIRE PROTECT W CONAIRE D=560 | 0.054 | 427.19 | 23.07 |
| 75WCO4009 | u | CODO GALVA 45º SEGMENTADO 75 JG FIRE PROTECT W CONAIRE D=560 | 0.129 | 242.97 | 31.34 |
| 75WTS9009 | u | TE SIMPLE GALVA 90º SEGMENTADA 75 JG FIRE PROTECT W CONAIRE D=560 | 0.028 | 480.94 | 13.47 |
| 75WRC042 | u | REDUCCION CONCENTRICA GALVA SEGMENTADA 75 JG FIRE PROTECT W CONAIRE D=600/560 | 0.039 | 325.99 | 12.71 |
| CME011 | u | MANGUITO UNION GALVA SPIRO ST VENT-MU CONAIRE d=560 | 0.199 | 6.47 | 1.29 |
|  |  | Total |  |  | 373.35 |

**CCCFIP7556055** ml Cond CONAIRE FIRE PROTECT W 75 mm circular, D=560 mm, espesor 0, 8mm 55 pct fig, simple pared helic
Precio: 391.87
Fabricación y suministro de conductos CONAIRE FIRE PROTECT W de geometría circular, tipo pared simple helicoidal de acero galvanizado en caliente calidad DX51D+Z250/275, de 560mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30009 | ml | TUBO HELICOIDAL GALVA 3000 75 JG FIRE PROTECT W CONAIRE D=560 | 0.333 | 875.28 | 291.47 |
| 75WCO9009 | u | CODO GALVA 90º SEGMENTADO 75 JG FIRE PROTECT W CONAIRE D=560 | 0.066 | 427.19 | 28.19 |
| 75WCO4009 | u | CODO GALVA 45º SEGMENTADO 75 JG FIRE PROTECT W CONAIRE D=560 | 0.157 | 242.97 | 38.15 |
| 75WTS9009 | u | TE SIMPLE GALVA 90º SEGMENTADA 75 JG FIRE PROTECT W CONAIRE D=560 | 0.035 | 480.94 | 16.83 |
| 75WRC042 | u | REDUCCION CONCENTRICA GALVA SEGMENTADA 75 JG FIRE PROTECT W CONAIRE D=600/560 | 0.048 | 325.99 | 15.65 |
| CME011 | u | MANGUITO UNION GALVA SPIRO ST VENT-MU CONAIRE d=560 | 0.244 | 6.47 | 1.58 |
|  |  | Total |  |  | 391.87 |

###### CCCFIP75600 600 MM

**CCCFIP7560015** ml Cond CONAIRE FIRE PROTECT W 75 mm circular, D=600 mm, espesor 0, 8mm 15 pct fig, simple pared helic
Precio: 344.98
Fabricación y suministro de conductos CONAIRE FIRE PROTECT W de geometría circular, tipo pared simple helicoidal de acero galvanizado en caliente calidad DX51D+Z250/275, de 600mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 75WMR30010 | ml | TUBO HELICOIDAL GALVA 3000 75 JG FIRE PROTECT W CONAIRE D=600 | 0.333 | 938.35 | 312.47 |
| 75WCO9010 | u | CODO GALVA 90º SEGMENTADO 75 JG FIRE PROTECT W CONAIRE D=600 | 0.018 | 534.4 | 9.62 |
| 75WCO4010 | u | CODO GALVA 45º SEGMENTADO 75 JG FIRE PROTECT W CONAIRE D=600 | 0.043 | 297.09 | 12.77 |
| 75WTS9010 | u | TE SIMPLE GALVA 90º SEGMENTADA 75 JG FIRE PROTECT W CONAIRE D=600 | 0.009 | 603.68 | 5.43 |
| 75WRC042 | u | REDUCCION CONCENTRICA GALVA SEGMENTADA 75 JG FIRE PROTECT W CONAIRE D=600/560 | 0.013 | 325.99 | 4.24 |
| CME012 | u | MANGUITO UNION GALVA SPIRO ST VENT-MU CONAIRE d=600 | 0.066 | 6.75 | 0.45 |
|  |  | Total |  |  | 344.98 |

**CCCFIP7560025** ml Cond CONAIRE FIRE PROTECT W 75 mm circular, D=600 mm, espesor 0, 8mm 25 pct fig, simple pared helic
Precio: 367.17
Fabricación y suministro de conductos CONAIRE FIRE PROTECT W de geometría circular, tipo pared simple helicoidal de acero galvanizado en caliente calidad DX51D+Z250/275, de 600mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 75WMR30010 | ml | TUBO HELICOIDAL GALVA 3000 75 JG FIRE PROTECT W CONAIRE D=600 | 0.333 | 938.35 | 312.47 |
| 75WCO9010 | u | CODO GALVA 90º SEGMENTADO 75 JG FIRE PROTECT W CONAIRE D=600 | 0.03 | 534.4 | 16.03 |
| 75WCO4010 | u | CODO GALVA 45º SEGMENTADO 75 JG FIRE PROTECT W CONAIRE D=600 | 0.071 | 297.09 | 21.09 |
| 75WTS9010 | u | TE SIMPLE GALVA 90º SEGMENTADA 75 JG FIRE PROTECT W CONAIRE D=600 | 0.016 | 603.68 | 9.66 |
| 75WRC042 | u | REDUCCION CONCENTRICA GALVA SEGMENTADA 75 JG FIRE PROTECT W CONAIRE D=600/560 | 0.022 | 325.99 | 7.17 |
| CME012 | u | MANGUITO UNION GALVA SPIRO ST VENT-MU CONAIRE d=600 | 0.111 | 6.75 | 0.75 |
|  |  | Total |  |  | 367.17 |

**CCCFIP7560035** ml Cond CONAIRE FIRE PROTECT W 75 mm circular, D=600 mm, espesor 0, 8mm 35 pct fig, simple pared helic
Precio: 389.06
Fabricación y suministro de conductos CONAIRE FIRE PROTECT W de geometría circular, tipo pared simple helicoidal de acero galvanizado en caliente calidad DX51D+Z250/275, de 600mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 75WMR30010 | ml | TUBO HELICOIDAL GALVA 3000 75 JG FIRE PROTECT W CONAIRE D=600 | 0.333 | 938.35 | 312.47 |
| 75WCO9010 | u | CODO GALVA 90º SEGMENTADO 75 JG FIRE PROTECT W CONAIRE D=600 | 0.042 | 534.4 | 22.44 |
| 75WCO4010 | u | CODO GALVA 45º SEGMENTADO 75 JG FIRE PROTECT W CONAIRE D=600 | 0.1 | 297.09 | 29.71 |
| 75WTS9010 | u | TE SIMPLE GALVA 90º SEGMENTADA 75 JG FIRE PROTECT W CONAIRE D=600 | 0.022 | 603.68 | 13.28 |
| 75WRC042 | u | REDUCCION CONCENTRICA GALVA SEGMENTADA 75 JG FIRE PROTECT W CONAIRE D=600/560 | 0.031 | 325.99 | 10.11 |
| CME012 | u | MANGUITO UNION GALVA SPIRO ST VENT-MU CONAIRE d=600 | 0.155 | 6.75 | 1.05 |
|  |  | Total |  |  | 389.06 |

**CCCFIP7560045** ml Cond CONAIRE FIRE PROTECT W 75 mm circular, D=600 mm, espesor 0, 8mm 45 pct fig, simple pared helic
Precio: 410.6
Fabricación y suministro de conductos CONAIRE FIRE PROTECT W de geometría circular, tipo pared simple helicoidal de acero galvanizado en caliente calidad DX51D+Z250/275, de 600mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 75WMR30010 | ml | TUBO HELICOIDAL GALVA 3000 75 JG FIRE PROTECT W CONAIRE D=600 | 0.333 | 938.35 | 312.47 |
| 75WCO9010 | u | CODO GALVA 90º SEGMENTADO 75 JG FIRE PROTECT W CONAIRE D=600 | 0.054 | 534.4 | 28.86 |
| 75WCO4010 | u | CODO GALVA 45º SEGMENTADO 75 JG FIRE PROTECT W CONAIRE D=600 | 0.129 | 297.09 | 38.32 |
| 75WTS9010 | u | TE SIMPLE GALVA 90º SEGMENTADA 75 JG FIRE PROTECT W CONAIRE D=600 | 0.028 | 603.68 | 16.90 |
| 75WRC042 | u | REDUCCION CONCENTRICA GALVA SEGMENTADA 75 JG FIRE PROTECT W CONAIRE D=600/560 | 0.039 | 325.99 | 12.71 |
| CME012 | u | MANGUITO UNION GALVA SPIRO ST VENT-MU CONAIRE d=600 | 0.199 | 6.75 | 1.34 |
|  |  | Total |  |  | 410.6 |

**CCCFIP7560055** ml Cond CONAIRE FIRE PROTECT W 75 mm circular, D=600 mm, espesor 0, 8mm 55 pct fig, simple pared helic
Precio: 432.81
Fabricación y suministro de conductos CONAIRE FIRE PROTECT W de geometría circular, tipo pared simple helicoidal de acero galvanizado en caliente calidad DX51D+Z250/275, de 600mm de diámetro y 0,8 mm de espesor, incorpora en el exterior de la pared del conducto un aislamiento térmico resistente al fuego reforzado con malla de acero galvanizado de composicion especial resistente a altas temperaturas ULTIMATE PROTECT-W de la marca ISOVER de 75 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 75WMR30010 | ml | TUBO HELICOIDAL GALVA 3000 75 JG FIRE PROTECT W CONAIRE D=600 | 0.333 | 938.35 | 312.47 |
| 75WCO9010 | u | CODO GALVA 90º SEGMENTADO 75 JG FIRE PROTECT W CONAIRE D=600 | 0.066 | 534.4 | 35.27 |
| 75WCO4010 | u | CODO GALVA 45º SEGMENTADO 75 JG FIRE PROTECT W CONAIRE D=600 | 0.157 | 297.09 | 46.64 |
| 75WTS9010 | u | TE SIMPLE GALVA 90º SEGMENTADA 75 JG FIRE PROTECT W CONAIRE D=600 | 0.035 | 603.68 | 21.13 |
| 75WRC042 | u | REDUCCION CONCENTRICA GALVA SEGMENTADA 75 JG FIRE PROTECT W CONAIRE D=600/560 | 0.048 | 325.99 | 15.65 |
| CME012 | u | MANGUITO UNION GALVA SPIRO ST VENT-MU CONAIRE d=600 | 0.244 | 6.75 | 1.65 |
|  |  | Total |  |  | 432.81 |

###### JGFIPRT90 JG FIRE PROTECT 90 mm

###### CCCFIP90150 150 MM

**CCCFIP9015015** ml Cond CONAIRE FIRE PROTECT W 90 mm circular, D=150 mm, espesor 0, 8mm 15 pct fig, simple pared helic
Precio: 97.61
Fabricación y suministro de conductos CONAIRE FIRE PROTECT W de geometría circular, tipo pared simple helicoidal de acero galvanizado en caliente calidad DX51D+Z250/275, de 150mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30001 | ml | TUBO HELICOIDAL GALVA 3000 90 JG FIRE PROTECT W CONAIRE D=150 | 0.333 | 273.27 | 91.00 |
| 90WCO9001 | u | CODO GALVA 90º SEGMENTADO 90 JG FIRE PROTECT W CONAIRE D=150 | 0.018 | 94.3 | 1.70 |
| 90WCO4001 | u | CODO GALVA 45º SEGMENTADO 90 JG FIRE PROTECT W CONAIRE D=150 | 0.043 | 57.63 | 2.48 |
| 90WTS9001 | u | TE SIMPLE GALVA 90º SEGMENTADA 90 JG FIRE PROTECT W CONAIRE D=150 | 0.009 | 124.91 | 1.12 |
| 90WRC001 | u | REDUCCION CONCENTRICA GALVA SEGMENTADA 90 JG FIRE PROTECT W CONAIRE D=200/150 | 0.013 | 92.57 | 1.20 |
| CME003 | u | MANGUITO UNION GALVA SPIRO ST VENT-MU CONAIRE d=150 | 0.066 | 1.68 | 0.11 |
|  |  | Total |  |  | 97.61 |

**CCCFIP9015025** ml Cond CONAIRE FIRE PROTECT W 90 mm circular, D=150 mm, espesor 0, 8mm 25 pct fig, simple pared helic
Precio: 102.15
Fabricación y suministro de conductos CONAIRE FIRE PROTECT W de geometría circular, tipo pared simple helicoidal de acero galvanizado en caliente calidad DX51D+Z250/275, de 150mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30001 | ml | TUBO HELICOIDAL GALVA 3000 90 JG FIRE PROTECT W CONAIRE D=150 | 0.333 | 273.27 | 91.00 |
| 90WCO9001 | u | CODO GALVA 90º SEGMENTADO 90 JG FIRE PROTECT W CONAIRE D=150 | 0.03 | 94.3 | 2.83 |
| 90WCO4001 | u | CODO GALVA 45º SEGMENTADO 90 JG FIRE PROTECT W CONAIRE D=150 | 0.071 | 57.63 | 4.09 |
| 90WTS9001 | u | TE SIMPLE GALVA 90º SEGMENTADA 90 JG FIRE PROTECT W CONAIRE D=150 | 0.016 | 124.91 | 2.00 |
| 90WRC001 | u | REDUCCION CONCENTRICA GALVA SEGMENTADA 90 JG FIRE PROTECT W CONAIRE D=200/150 | 0.022 | 92.57 | 2.04 |
| CME003 | u | MANGUITO UNION GALVA SPIRO ST VENT-MU CONAIRE d=150 | 0.111 | 1.68 | 0.19 |
|  |  | Total |  |  | 102.15 |

**CCCFIP9015035** ml Cond CONAIRE FIRE PROTECT W 90 mm circular, D=150 mm, espesor 0, 8mm 35 pct fig, simple pared helic
Precio: 106.6
Fabricación y suministro de conductos CONAIRE FIRE PROTECT W de geometría circular, tipo pared simple helicoidal de acero galvanizado en caliente calidad DX51D+Z250/275, de 150mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30001 | ml | TUBO HELICOIDAL GALVA 3000 90 JG FIRE PROTECT W CONAIRE D=150 | 0.333 | 273.27 | 91.00 |
| 90WCO9001 | u | CODO GALVA 90º SEGMENTADO 90 JG FIRE PROTECT W CONAIRE D=150 | 0.042 | 94.3 | 3.96 |
| 90WCO4001 | u | CODO GALVA 45º SEGMENTADO 90 JG FIRE PROTECT W CONAIRE D=150 | 0.1 | 57.63 | 5.76 |
| 90WTS9001 | u | TE SIMPLE GALVA 90º SEGMENTADA 90 JG FIRE PROTECT W CONAIRE D=150 | 0.022 | 124.91 | 2.75 |
| 90WRC001 | u | REDUCCION CONCENTRICA GALVA SEGMENTADA 90 JG FIRE PROTECT W CONAIRE D=200/150 | 0.031 | 92.57 | 2.87 |
| CME003 | u | MANGUITO UNION GALVA SPIRO ST VENT-MU CONAIRE d=150 | 0.155 | 1.68 | 0.26 |
|  |  | Total |  |  | 106.6 |

**CCCFIP9015045** ml Cond CONAIRE FIRE PROTECT W 90 mm circular, D=150 mm, espesor 0, 8mm 45 pct fig, simple pared helic
Precio: 110.96
Fabricación y suministro de conductos CONAIRE FIRE PROTECT W de geometría circular, tipo pared simple helicoidal de acero galvanizado en caliente calidad DX51D+Z250/275, de 150mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30001 | ml | TUBO HELICOIDAL GALVA 3000 90 JG FIRE PROTECT W CONAIRE D=150 | 0.333 | 273.27 | 91.00 |
| 90WCO9001 | u | CODO GALVA 90º SEGMENTADO 90 JG FIRE PROTECT W CONAIRE D=150 | 0.054 | 94.3 | 5.09 |
| 90WCO4001 | u | CODO GALVA 45º SEGMENTADO 90 JG FIRE PROTECT W CONAIRE D=150 | 0.129 | 57.63 | 7.43 |
| 90WTS9001 | u | TE SIMPLE GALVA 90º SEGMENTADA 90 JG FIRE PROTECT W CONAIRE D=150 | 0.028 | 124.91 | 3.50 |
| 90WRC001 | u | REDUCCION CONCENTRICA GALVA SEGMENTADA 90 JG FIRE PROTECT W CONAIRE D=200/150 | 0.039 | 92.57 | 3.61 |
| CME003 | u | MANGUITO UNION GALVA SPIRO ST VENT-MU CONAIRE d=150 | 0.199 | 1.68 | 0.33 |
|  |  | Total |  |  | 110.96 |

**CCCFIP9015055** ml Cond CONAIRE FIRE PROTECT W 90 mm circular, D=150 mm, espesor 0, 8mm 55 pct fig, simple pared helic
Precio: 115.49
Fabricación y suministro de conductos CONAIRE FIRE PROTECT W de geometría circular, tipo pared simple helicoidal de acero galvanizado en caliente calidad DX51D+Z250/275, de 150mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30001 | ml | TUBO HELICOIDAL GALVA 3000 90 JG FIRE PROTECT W CONAIRE D=150 | 0.333 | 273.27 | 91.00 |
| 90WCO9001 | u | CODO GALVA 90º SEGMENTADO 90 JG FIRE PROTECT W CONAIRE D=150 | 0.066 | 94.3 | 6.22 |
| 90WCO4001 | u | CODO GALVA 45º SEGMENTADO 90 JG FIRE PROTECT W CONAIRE D=150 | 0.157 | 57.63 | 9.05 |
| 90WTS9001 | u | TE SIMPLE GALVA 90º SEGMENTADA 90 JG FIRE PROTECT W CONAIRE D=150 | 0.035 | 124.91 | 4.37 |
| 90WRC001 | u | REDUCCION CONCENTRICA GALVA SEGMENTADA 90 JG FIRE PROTECT W CONAIRE D=200/150 | 0.048 | 92.57 | 4.44 |
| CME003 | u | MANGUITO UNION GALVA SPIRO ST VENT-MU CONAIRE d=150 | 0.244 | 1.68 | 0.41 |
|  |  | Total |  |  | 115.49 |

###### CCCFIP90200 200 MM

**CCCFIP9020015** ml Cond CONAIRE FIRE PROTECT W 90 mm circular, D=200 mm, espesor 0, 8mm 15 pct fig, simple pared helic
Precio: 129.95
Fabricación y suministro de conductos CONAIRE FIRE PROTECT W de geometría circular, tipo pared simple helicoidal de acero galvanizado en caliente calidad DX51D+Z250/275, de 200mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30002 | ml | TUBO HELICOIDAL GALVA 3000 90 JG FIRE PROTECT W CONAIRE D=200 | 0.333 | 367.68 | 122.44 |
| 90WCO9002 | u | CODO GALVA 90º SEGMENTADO 90 JG FIRE PROTECT W CONAIRE D=200 | 0.018 | 109.5 | 1.97 |
| 90WCO4002 | u | CODO GALVA 45º SEGMENTADO 90 JG FIRE PROTECT W CONAIRE D=200 | 0.043 | 65.26 | 2.81 |
| 90WTS9002 | u | TE SIMPLE GALVA 90º SEGMENTADA 90 JG FIRE PROTECT W CONAIRE D=200 | 0.009 | 132.37 | 1.19 |
| 90WRC003 | u | REDUCCION CONCENTRICA GALVA SEGMENTADA 90 JG FIRE PROTECT W CONAIRE D=250/200 | 0.013 | 107.8 | 1.40 |
| CME004 | u | MANGUITO UNION GALVA SPIRO ST VENT-MU CONAIRE d=200 | 0.066 | 2.16 | 0.14 |
|  |  | Total |  |  | 129.95 |

**CCCFIP9020025** ml Cond CONAIRE FIRE PROTECT W 90 mm circular, D=200 mm, espesor 0, 8mm 25 pct fig, simple pared helic
Precio: 135.09
Fabricación y suministro de conductos CONAIRE FIRE PROTECT W de geometría circular, tipo pared simple helicoidal de acero galvanizado en caliente calidad DX51D+Z250/275, de 200mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30002 | ml | TUBO HELICOIDAL GALVA 3000 90 JG FIRE PROTECT W CONAIRE D=200 | 0.333 | 367.68 | 122.44 |
| 90WCO9002 | u | CODO GALVA 90º SEGMENTADO 90 JG FIRE PROTECT W CONAIRE D=200 | 0.03 | 109.5 | 3.29 |
| 90WCO4002 | u | CODO GALVA 45º SEGMENTADO 90 JG FIRE PROTECT W CONAIRE D=200 | 0.071 | 65.26 | 4.63 |
| 90WTS9002 | u | TE SIMPLE GALVA 90º SEGMENTADA 90 JG FIRE PROTECT W CONAIRE D=200 | 0.016 | 132.37 | 2.12 |
| 90WRC003 | u | REDUCCION CONCENTRICA GALVA SEGMENTADA 90 JG FIRE PROTECT W CONAIRE D=250/200 | 0.022 | 107.8 | 2.37 |
| CME004 | u | MANGUITO UNION GALVA SPIRO ST VENT-MU CONAIRE d=200 | 0.111 | 2.16 | 0.24 |
|  |  | Total |  |  | 135.09 |

**CCCFIP9020035** ml Cond CONAIRE FIRE PROTECT W 90 mm circular, D=200 mm, espesor 0, 8mm 35 pct fig, simple pared helic
Precio: 140.15
Fabricación y suministro de conductos CONAIRE FIRE PROTECT W de geometría circular, tipo pared simple helicoidal de acero galvanizado en caliente calidad DX51D+Z250/275, de 200mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30002 | ml | TUBO HELICOIDAL GALVA 3000 90 JG FIRE PROTECT W CONAIRE D=200 | 0.333 | 367.68 | 122.44 |
| 90WCO9002 | u | CODO GALVA 90º SEGMENTADO 90 JG FIRE PROTECT W CONAIRE D=200 | 0.042 | 109.5 | 4.60 |
| 90WCO4002 | u | CODO GALVA 45º SEGMENTADO 90 JG FIRE PROTECT W CONAIRE D=200 | 0.1 | 65.26 | 6.53 |
| 90WTS9002 | u | TE SIMPLE GALVA 90º SEGMENTADA 90 JG FIRE PROTECT W CONAIRE D=200 | 0.022 | 132.37 | 2.91 |
| 90WRC003 | u | REDUCCION CONCENTRICA GALVA SEGMENTADA 90 JG FIRE PROTECT W CONAIRE D=250/200 | 0.031 | 107.8 | 3.34 |
| CME004 | u | MANGUITO UNION GALVA SPIRO ST VENT-MU CONAIRE d=200 | 0.155 | 2.16 | 0.33 |
|  |  | Total |  |  | 140.15 |

**CCCFIP9020045** ml Cond CONAIRE FIRE PROTECT W 90 mm circular, D=200 mm, espesor 0, 8mm 45 pct fig, simple pared helic
Precio: 145.11
Fabricación y suministro de conductos CONAIRE FIRE PROTECT W de geometría circular, tipo pared simple helicoidal de acero galvanizado en caliente calidad DX51D+Z250/275, de 200mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30002 | ml | TUBO HELICOIDAL GALVA 3000 90 JG FIRE PROTECT W CONAIRE D=200 | 0.333 | 367.68 | 122.44 |
| 90WCO9002 | u | CODO GALVA 90º SEGMENTADO 90 JG FIRE PROTECT W CONAIRE D=200 | 0.054 | 109.5 | 5.91 |
| 90WCO4002 | u | CODO GALVA 45º SEGMENTADO 90 JG FIRE PROTECT W CONAIRE D=200 | 0.129 | 65.26 | 8.42 |
| 90WTS9002 | u | TE SIMPLE GALVA 90º SEGMENTADA 90 JG FIRE PROTECT W CONAIRE D=200 | 0.028 | 132.37 | 3.71 |
| 90WRC003 | u | REDUCCION CONCENTRICA GALVA SEGMENTADA 90 JG FIRE PROTECT W CONAIRE D=250/200 | 0.039 | 107.8 | 4.20 |
| CME004 | u | MANGUITO UNION GALVA SPIRO ST VENT-MU CONAIRE d=200 | 0.199 | 2.16 | 0.43 |
|  |  | Total |  |  | 145.11 |

**CCCFIP9020055** ml Cond CONAIRE FIRE PROTECT W 90 mm circular, D=200 mm, espesor 0, 8mm 55 pct fig, simple pared helic
Precio: 150.25
Fabricación y suministro de conductos CONAIRE FIRE PROTECT W de geometría circular, tipo pared simple helicoidal de acero galvanizado en caliente calidad DX51D+Z250/275, de 200mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30002 | ml | TUBO HELICOIDAL GALVA 3000 90 JG FIRE PROTECT W CONAIRE D=200 | 0.333 | 367.68 | 122.44 |
| 90WCO9002 | u | CODO GALVA 90º SEGMENTADO 90 JG FIRE PROTECT W CONAIRE D=200 | 0.066 | 109.5 | 7.23 |
| 90WCO4002 | u | CODO GALVA 45º SEGMENTADO 90 JG FIRE PROTECT W CONAIRE D=200 | 0.157 | 65.26 | 10.25 |
| 90WTS9002 | u | TE SIMPLE GALVA 90º SEGMENTADA 90 JG FIRE PROTECT W CONAIRE D=200 | 0.035 | 132.37 | 4.63 |
| 90WRC003 | u | REDUCCION CONCENTRICA GALVA SEGMENTADA 90 JG FIRE PROTECT W CONAIRE D=250/200 | 0.048 | 107.8 | 5.17 |
| CME004 | u | MANGUITO UNION GALVA SPIRO ST VENT-MU CONAIRE d=200 | 0.244 | 2.16 | 0.53 |
|  |  | Total |  |  | 150.25 |

###### CCCFIP90250 250 MM

**CCCFIP9025015** ml Cond CONAIRE FIRE PROTECT W 90 mm circular, D=250 mm, espesor 0, 8mm 15 pct fig, simple pared helic
Precio: 159.26
Fabricación y suministro de conductos CONAIRE FIRE PROTECT W de geometría circular, tipo pared simple helicoidal de acero galvanizado en caliente calidad DX51D+Z250/275, de 250mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30003 | ml | TUBO HELICOIDAL GALVA 3000 90 JG FIRE PROTECT W CONAIRE D=250 | 0.333 | 445.22 | 148.26 |
| 90WCO9003 | u | CODO GALVA 90º SEGMENTADO 90 JG FIRE PROTECT W CONAIRE D=250 | 0.018 | 162.92 | 2.93 |
| 90WCO4003 | u | CODO GALVA 45º SEGMENTADO 90 JG FIRE PROTECT W CONAIRE D=250 | 0.043 | 94.59 | 4.07 |
| 90WTS9003 | u | TE SIMPLE GALVA 90º SEGMENTADA 90 JG FIRE PROTECT W CONAIRE D=250 | 0.009 | 208.7 | 1.88 |
| 90WRC006 | u | REDUCCION CONCENTRICA GALVA SEGMENTADA 90 JG FIRE PROTECT W CONAIRE D=300/250 | 0.013 | 148.39 | 1.93 |
| CME005 | u | MANGUITO UNION GALVA SPIRO ST VENT-MU CONAIRE d=250 | 0.066 | 2.88 | 0.19 |
|  |  | Total |  |  | 159.26 |

**CCCFIP9025025** ml Cond CONAIRE FIRE PROTECT W 90 mm circular, D=250 mm, espesor 0, 8mm 25 pct fig, simple pared helic
Precio: 166.79
Fabricación y suministro de conductos CONAIRE FIRE PROTECT W de geometría circular, tipo pared simple helicoidal de acero galvanizado en caliente calidad DX51D+Z250/275, de 250mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30003 | ml | TUBO HELICOIDAL GALVA 3000 90 JG FIRE PROTECT W CONAIRE D=250 | 0.333 | 445.22 | 148.26 |
| 90WCO9003 | u | CODO GALVA 90º SEGMENTADO 90 JG FIRE PROTECT W CONAIRE D=250 | 0.03 | 162.92 | 4.89 |
| 90WCO4003 | u | CODO GALVA 45º SEGMENTADO 90 JG FIRE PROTECT W CONAIRE D=250 | 0.071 | 94.59 | 6.72 |
| 90WTS9003 | u | TE SIMPLE GALVA 90º SEGMENTADA 90 JG FIRE PROTECT W CONAIRE D=250 | 0.016 | 208.7 | 3.34 |
| 90WRC006 | u | REDUCCION CONCENTRICA GALVA SEGMENTADA 90 JG FIRE PROTECT W CONAIRE D=300/250 | 0.022 | 148.39 | 3.26 |
| CME005 | u | MANGUITO UNION GALVA SPIRO ST VENT-MU CONAIRE d=250 | 0.111 | 2.88 | 0.32 |
|  |  | Total |  |  | 166.79 |

**CCCFIP9025035** ml Cond CONAIRE FIRE PROTECT W 90 mm circular, D=250 mm, espesor 0, 8mm 35 pct fig, simple pared helic
Precio: 174.2
Fabricación y suministro de conductos CONAIRE FIRE PROTECT W de geometría circular, tipo pared simple helicoidal de acero galvanizado en caliente calidad DX51D+Z250/275, de 250mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30003 | ml | TUBO HELICOIDAL GALVA 3000 90 JG FIRE PROTECT W CONAIRE D=250 | 0.333 | 445.22 | 148.26 |
| 90WCO9003 | u | CODO GALVA 90º SEGMENTADO 90 JG FIRE PROTECT W CONAIRE D=250 | 0.042 | 162.92 | 6.84 |
| 90WCO4003 | u | CODO GALVA 45º SEGMENTADO 90 JG FIRE PROTECT W CONAIRE D=250 | 0.1 | 94.59 | 9.46 |
| 90WTS9003 | u | TE SIMPLE GALVA 90º SEGMENTADA 90 JG FIRE PROTECT W CONAIRE D=250 | 0.022 | 208.7 | 4.59 |
| 90WRC006 | u | REDUCCION CONCENTRICA GALVA SEGMENTADA 90 JG FIRE PROTECT W CONAIRE D=300/250 | 0.031 | 148.39 | 4.60 |
| CME005 | u | MANGUITO UNION GALVA SPIRO ST VENT-MU CONAIRE d=250 | 0.155 | 2.88 | 0.45 |
|  |  | Total |  |  | 174.2 |

**CCCFIP9025045** ml Cond CONAIRE FIRE PROTECT W 90 mm circular, D=250 mm, espesor 0, 8mm 45 pct fig, simple pared helic
Precio: 181.46
Fabricación y suministro de conductos CONAIRE FIRE PROTECT W de geometría circular, tipo pared simple helicoidal de acero galvanizado en caliente calidad DX51D+Z250/275, de 250mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30003 | ml | TUBO HELICOIDAL GALVA 3000 90 JG FIRE PROTECT W CONAIRE D=250 | 0.333 | 445.22 | 148.26 |
| 90WCO9003 | u | CODO GALVA 90º SEGMENTADO 90 JG FIRE PROTECT W CONAIRE D=250 | 0.054 | 162.92 | 8.80 |
| 90WCO4003 | u | CODO GALVA 45º SEGMENTADO 90 JG FIRE PROTECT W CONAIRE D=250 | 0.129 | 94.59 | 12.20 |
| 90WTS9003 | u | TE SIMPLE GALVA 90º SEGMENTADA 90 JG FIRE PROTECT W CONAIRE D=250 | 0.028 | 208.7 | 5.84 |
| 90WRC006 | u | REDUCCION CONCENTRICA GALVA SEGMENTADA 90 JG FIRE PROTECT W CONAIRE D=300/250 | 0.039 | 148.39 | 5.79 |
| CME005 | u | MANGUITO UNION GALVA SPIRO ST VENT-MU CONAIRE d=250 | 0.199 | 2.88 | 0.57 |
|  |  | Total |  |  | 181.46 |

**CCCFIP9025055** ml Cond CONAIRE FIRE PROTECT W 90 mm circular, D=250 mm, espesor 0, 8mm 55 pct fig, simple pared helic
Precio: 188.98
Fabricación y suministro de conductos CONAIRE FIRE PROTECT W de geometría circular, tipo pared simple helicoidal de acero galvanizado en caliente calidad DX51D+Z250/275, de 250mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30003 | ml | TUBO HELICOIDAL GALVA 3000 90 JG FIRE PROTECT W CONAIRE D=250 | 0.333 | 445.22 | 148.26 |
| 90WCO9003 | u | CODO GALVA 90º SEGMENTADO 90 JG FIRE PROTECT W CONAIRE D=250 | 0.066 | 162.92 | 10.75 |
| 90WCO4003 | u | CODO GALVA 45º SEGMENTADO 90 JG FIRE PROTECT W CONAIRE D=250 | 0.157 | 94.59 | 14.85 |
| 90WTS9003 | u | TE SIMPLE GALVA 90º SEGMENTADA 90 JG FIRE PROTECT W CONAIRE D=250 | 0.035 | 208.7 | 7.30 |
| 90WRC006 | u | REDUCCION CONCENTRICA GALVA SEGMENTADA 90 JG FIRE PROTECT W CONAIRE D=300/250 | 0.048 | 148.39 | 7.12 |
| CME005 | u | MANGUITO UNION GALVA SPIRO ST VENT-MU CONAIRE d=250 | 0.244 | 2.88 | 0.70 |
|  |  | Total |  |  | 188.98 |

###### CCCFIP90300 300 MM

**CCCFIP9030015** ml Cond CONAIRE FIRE PROTECT W 90 mm circular, D=300 mm, espesor 0, 8mm 15 pct fig, simple pared helic
Precio: 190.25
Fabricación y suministro de conductos CONAIRE FIRE PROTECT W de geometría circular, tipo pared simple helicoidal de acero galvanizado en caliente calidad DX51D+Z250/275, de 300mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30004 | ml | TUBO HELICOIDAL GALVA 3000 90 JG FIRE PROTECT W CONAIRE D=300 | 0.333 | 530.3 | 176.59 |
| 90WCO9004 | u | CODO GALVA 90º SEGMENTADO 90 JG FIRE PROTECT W CONAIRE D=300 | 0.018 | 209.26 | 3.77 |
| 90WCO4004 | u | CODO GALVA 45º SEGMENTADO 90 JG FIRE PROTECT W CONAIRE D=300 | 0.043 | 120.52 | 5.18 |
| 90WTS9004 | u | TE SIMPLE GALVA 90º SEGMENTADA 90 JG FIRE PROTECT W CONAIRE D=300 | 0.009 | 255.86 | 2.30 |
| 90WRC010 | u | REDUCCION CONCENTRICA GALVA SEGMENTADA 90 JG FIRE PROTECT W CONAIRE D=355/300 | 0.013 | 170.18 | 2.21 |
| CME006 | u | MANGUITO UNION GALVA SPIRO ST VENT-MU CONAIRE d=300 | 0.066 | 3.07 | 0.20 |
|  |  | Total |  |  | 190.25 |

**CCCFIP9030025** ml Cond CONAIRE FIRE PROTECT W 90 mm circular, D=300 mm, espesor 0, 8mm 25 pct fig, simple pared helic
Precio: 199.6
Fabricación y suministro de conductos CONAIRE FIRE PROTECT W de geometría circular, tipo pared simple helicoidal de acero galvanizado en caliente calidad DX51D+Z250/275, de 300mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30004 | ml | TUBO HELICOIDAL GALVA 3000 90 JG FIRE PROTECT W CONAIRE D=300 | 0.333 | 530.3 | 176.59 |
| 90WCO9004 | u | CODO GALVA 90º SEGMENTADO 90 JG FIRE PROTECT W CONAIRE D=300 | 0.03 | 209.26 | 6.28 |
| 90WCO4004 | u | CODO GALVA 45º SEGMENTADO 90 JG FIRE PROTECT W CONAIRE D=300 | 0.071 | 120.52 | 8.56 |
| 90WTS9004 | u | TE SIMPLE GALVA 90º SEGMENTADA 90 JG FIRE PROTECT W CONAIRE D=300 | 0.016 | 255.86 | 4.09 |
| 90WRC010 | u | REDUCCION CONCENTRICA GALVA SEGMENTADA 90 JG FIRE PROTECT W CONAIRE D=355/300 | 0.022 | 170.18 | 3.74 |
| CME006 | u | MANGUITO UNION GALVA SPIRO ST VENT-MU CONAIRE d=300 | 0.111 | 3.07 | 0.34 |
|  |  | Total |  |  | 199.6 |

**CCCFIP9030035** ml Cond CONAIRE FIRE PROTECT W 90 mm circular, D=300 mm, espesor 0, 8mm 35 pct fig, simple pared helic
Precio: 208.82
Fabricación y suministro de conductos CONAIRE FIRE PROTECT W de geometría circular, tipo pared simple helicoidal de acero galvanizado en caliente calidad DX51D+Z250/275, de 300mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30004 | ml | TUBO HELICOIDAL GALVA 3000 90 JG FIRE PROTECT W CONAIRE D=300 | 0.333 | 530.3 | 176.59 |
| 90WCO9004 | u | CODO GALVA 90º SEGMENTADO 90 JG FIRE PROTECT W CONAIRE D=300 | 0.042 | 209.26 | 8.79 |
| 90WCO4004 | u | CODO GALVA 45º SEGMENTADO 90 JG FIRE PROTECT W CONAIRE D=300 | 0.1 | 120.52 | 12.05 |
| 90WTS9004 | u | TE SIMPLE GALVA 90º SEGMENTADA 90 JG FIRE PROTECT W CONAIRE D=300 | 0.022 | 255.86 | 5.63 |
| 90WRC010 | u | REDUCCION CONCENTRICA GALVA SEGMENTADA 90 JG FIRE PROTECT W CONAIRE D=355/300 | 0.031 | 170.18 | 5.28 |
| CME006 | u | MANGUITO UNION GALVA SPIRO ST VENT-MU CONAIRE d=300 | 0.155 | 3.07 | 0.48 |
|  |  | Total |  |  | 208.82 |

**CCCFIP9030045** ml Cond CONAIRE FIRE PROTECT W 90 mm circular, D=300 mm, espesor 0, 8mm 45 pct fig, simple pared helic
Precio: 217.85
Fabricación y suministro de conductos CONAIRE FIRE PROTECT W de geometría circular, tipo pared simple helicoidal de acero galvanizado en caliente calidad DX51D+Z250/275, de 300mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30004 | ml | TUBO HELICOIDAL GALVA 3000 90 JG FIRE PROTECT W CONAIRE D=300 | 0.333 | 530.3 | 176.59 |
| 90WCO9004 | u | CODO GALVA 90º SEGMENTADO 90 JG FIRE PROTECT W CONAIRE D=300 | 0.054 | 209.26 | 11.30 |
| 90WCO4004 | u | CODO GALVA 45º SEGMENTADO 90 JG FIRE PROTECT W CONAIRE D=300 | 0.129 | 120.52 | 15.55 |
| 90WTS9004 | u | TE SIMPLE GALVA 90º SEGMENTADA 90 JG FIRE PROTECT W CONAIRE D=300 | 0.028 | 255.86 | 7.16 |
| 90WRC010 | u | REDUCCION CONCENTRICA GALVA SEGMENTADA 90 JG FIRE PROTECT W CONAIRE D=355/300 | 0.039 | 170.18 | 6.64 |
| CME006 | u | MANGUITO UNION GALVA SPIRO ST VENT-MU CONAIRE d=300 | 0.199 | 3.07 | 0.61 |
|  |  | Total |  |  | 217.85 |

**CCCFIP9030055** ml Cond CONAIRE FIRE PROTECT W 90 mm circular, D=300 mm, espesor 0, 8mm 55 pct fig, simple pared helic
Precio: 227.2
Fabricación y suministro de conductos CONAIRE FIRE PROTECT W de geometría circular, tipo pared simple helicoidal de acero galvanizado en caliente calidad DX51D+Z250/275, de 300mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30004 | ml | TUBO HELICOIDAL GALVA 3000 90 JG FIRE PROTECT W CONAIRE D=300 | 0.333 | 530.3 | 176.59 |
| 90WCO9004 | u | CODO GALVA 90º SEGMENTADO 90 JG FIRE PROTECT W CONAIRE D=300 | 0.066 | 209.26 | 13.81 |
| 90WCO4004 | u | CODO GALVA 45º SEGMENTADO 90 JG FIRE PROTECT W CONAIRE D=300 | 0.157 | 120.52 | 18.92 |
| 90WTS9004 | u | TE SIMPLE GALVA 90º SEGMENTADA 90 JG FIRE PROTECT W CONAIRE D=300 | 0.035 | 255.86 | 8.96 |
| 90WRC010 | u | REDUCCION CONCENTRICA GALVA SEGMENTADA 90 JG FIRE PROTECT W CONAIRE D=355/300 | 0.048 | 170.18 | 8.17 |
| CME006 | u | MANGUITO UNION GALVA SPIRO ST VENT-MU CONAIRE d=300 | 0.244 | 3.07 | 0.75 |
|  |  | Total |  |  | 227.2 |

###### CCCFIP90355 355 MM

**CCCFIP9035515** ml Cond CONAIRE FIRE PROTECT W 90 mm circular, D=355 mm, espesor 0, 8mm 15 pct fig, simple pared helic
Precio: 227.3
Fabricación y suministro de conductos CONAIRE FIRE PROTECT W de geometría circular, tipo pared simple helicoidal de acero galvanizado en caliente calidad DX51D+Z250/275, de 355mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30005 | ml | TUBO HELICOIDAL GALVA 3000 90 JG FIRE PROTECT W CONAIRE D=355 | 0.333 | 633.91 | 211.09 |
| 90WCO9005 | u | CODO GALVA 90º SEGMENTADO 90 JG FIRE PROTECT W CONAIRE D=355 | 0.018 | 255.41 | 4.60 |
| 90WCO4005 | u | CODO GALVA 45º SEGMENTADO 90 JG FIRE PROTECT W CONAIRE D=355 | 0.043 | 144.79 | 6.23 |
| 90WTS9005 | u | TE SIMPLE GALVA 90º SEGMENTADA 90 JG FIRE PROTECT W CONAIRE D=355 | 0.009 | 288.67 | 2.60 |
| 90WRC015 | u | REDUCCION CONCENTRICA GALVA SEGMENTADA 90 JG FIRE PROTECT W CONAIRE D=400/355 | 0.013 | 195.09 | 2.54 |
| CME007 | u | MANGUITO UNION GALVA SPIRO ST VENT-MU CONAIRE d=355 | 0.066 | 3.61 | 0.24 |
|  |  | Total |  |  | 227.3 |

**CCCFIP9035525** ml Cond CONAIRE FIRE PROTECT W 90 mm circular, D=355 mm, espesor 0, 8mm 25 pct fig, simple pared helic
Precio: 238.34
Fabricación y suministro de conductos CONAIRE FIRE PROTECT W de geometría circular, tipo pared simple helicoidal de acero galvanizado en caliente calidad DX51D+Z250/275, de 355mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30005 | ml | TUBO HELICOIDAL GALVA 3000 90 JG FIRE PROTECT W CONAIRE D=355 | 0.333 | 633.91 | 211.09 |
| 90WCO9005 | u | CODO GALVA 90º SEGMENTADO 90 JG FIRE PROTECT W CONAIRE D=355 | 0.03 | 255.41 | 7.66 |
| 90WCO4005 | u | CODO GALVA 45º SEGMENTADO 90 JG FIRE PROTECT W CONAIRE D=355 | 0.071 | 144.79 | 10.28 |
| 90WTS9005 | u | TE SIMPLE GALVA 90º SEGMENTADA 90 JG FIRE PROTECT W CONAIRE D=355 | 0.016 | 288.67 | 4.62 |
| 90WRC015 | u | REDUCCION CONCENTRICA GALVA SEGMENTADA 90 JG FIRE PROTECT W CONAIRE D=400/355 | 0.022 | 195.09 | 4.29 |
| CME007 | u | MANGUITO UNION GALVA SPIRO ST VENT-MU CONAIRE d=355 | 0.111 | 3.61 | 0.40 |
|  |  | Total |  |  | 238.34 |

**CCCFIP9035535** ml Cond CONAIRE FIRE PROTECT W 90 mm circular, D=355 mm, espesor 0, 8mm 35 pct fig, simple pared helic
Precio: 249.26
Fabricación y suministro de conductos CONAIRE FIRE PROTECT W de geometría circular, tipo pared simple helicoidal de acero galvanizado en caliente calidad DX51D+Z250/275, de 355mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30005 | ml | TUBO HELICOIDAL GALVA 3000 90 JG FIRE PROTECT W CONAIRE D=355 | 0.333 | 633.91 | 211.09 |
| 90WCO9005 | u | CODO GALVA 90º SEGMENTADO 90 JG FIRE PROTECT W CONAIRE D=355 | 0.042 | 255.41 | 10.73 |
| 90WCO4005 | u | CODO GALVA 45º SEGMENTADO 90 JG FIRE PROTECT W CONAIRE D=355 | 0.1 | 144.79 | 14.48 |
| 90WTS9005 | u | TE SIMPLE GALVA 90º SEGMENTADA 90 JG FIRE PROTECT W CONAIRE D=355 | 0.022 | 288.67 | 6.35 |
| 90WRC015 | u | REDUCCION CONCENTRICA GALVA SEGMENTADA 90 JG FIRE PROTECT W CONAIRE D=400/355 | 0.031 | 195.09 | 6.05 |
| CME007 | u | MANGUITO UNION GALVA SPIRO ST VENT-MU CONAIRE d=355 | 0.155 | 3.61 | 0.56 |
|  |  | Total |  |  | 249.26 |

**CCCFIP9035545** ml Cond CONAIRE FIRE PROTECT W 90 mm circular, D=355 mm, espesor 0, 8mm 45 pct fig, simple pared helic
Precio: 259.97
Fabricación y suministro de conductos CONAIRE FIRE PROTECT W de geometría circular, tipo pared simple helicoidal de acero galvanizado en caliente calidad DX51D+Z250/275, de 355mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30005 | ml | TUBO HELICOIDAL GALVA 3000 90 JG FIRE PROTECT W CONAIRE D=355 | 0.333 | 633.91 | 211.09 |
| 90WCO9005 | u | CODO GALVA 90º SEGMENTADO 90 JG FIRE PROTECT W CONAIRE D=355 | 0.054 | 255.41 | 13.79 |
| 90WCO4005 | u | CODO GALVA 45º SEGMENTADO 90 JG FIRE PROTECT W CONAIRE D=355 | 0.129 | 144.79 | 18.68 |
| 90WTS9005 | u | TE SIMPLE GALVA 90º SEGMENTADA 90 JG FIRE PROTECT W CONAIRE D=355 | 0.028 | 288.67 | 8.08 |
| 90WRC015 | u | REDUCCION CONCENTRICA GALVA SEGMENTADA 90 JG FIRE PROTECT W CONAIRE D=400/355 | 0.039 | 195.09 | 7.61 |
| CME007 | u | MANGUITO UNION GALVA SPIRO ST VENT-MU CONAIRE d=355 | 0.199 | 3.61 | 0.72 |
|  |  | Total |  |  | 259.97 |

**CCCFIP9035555** ml Cond CONAIRE FIRE PROTECT W 90 mm circular, D=355 mm, espesor 0, 8mm 55 pct fig, simple pared helic
Precio: 271.02
Fabricación y suministro de conductos CONAIRE FIRE PROTECT W de geometría circular, tipo pared simple helicoidal de acero galvanizado en caliente calidad DX51D+Z250/275, de 355mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30005 | ml | TUBO HELICOIDAL GALVA 3000 90 JG FIRE PROTECT W CONAIRE D=355 | 0.333 | 633.91 | 211.09 |
| 90WCO9005 | u | CODO GALVA 90º SEGMENTADO 90 JG FIRE PROTECT W CONAIRE D=355 | 0.066 | 255.41 | 16.86 |
| 90WCO4005 | u | CODO GALVA 45º SEGMENTADO 90 JG FIRE PROTECT W CONAIRE D=355 | 0.157 | 144.79 | 22.73 |
| 90WTS9005 | u | TE SIMPLE GALVA 90º SEGMENTADA 90 JG FIRE PROTECT W CONAIRE D=355 | 0.035 | 288.67 | 10.10 |
| 90WRC015 | u | REDUCCION CONCENTRICA GALVA SEGMENTADA 90 JG FIRE PROTECT W CONAIRE D=400/355 | 0.048 | 195.09 | 9.36 |
| CME007 | u | MANGUITO UNION GALVA SPIRO ST VENT-MU CONAIRE d=355 | 0.244 | 3.61 | 0.88 |
|  |  | Total |  |  | 271.02 |

###### CCCFIP90400 400 MM

**CCCFIP9040015** ml Cond CONAIRE FIRE PROTECT W 90 mm circular, D=400 mm, espesor 0, 8mm 15 pct fig, simple pared helic
Precio: 258.53
Fabricación y suministro de conductos CONAIRE FIRE PROTECT W de geometría circular, tipo pared simple helicoidal de acero galvanizado en caliente calidad DX51D+Z250/275, de 400mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30006 | ml | TUBO HELICOIDAL GALVA 3000 90 JG FIRE PROTECT W CONAIRE D=400 | 0.333 | 716.13 | 238.47 |
| 90WCO9006 | u | CODO GALVA 90º SEGMENTADO 90 JG FIRE PROTECT W CONAIRE D=400 | 0.018 | 317.49 | 5.71 |
| 90WCO4006 | u | CODO GALVA 45º SEGMENTADO 90 JG FIRE PROTECT W CONAIRE D=400 | 0.043 | 174.88 | 7.52 |
| 90WTS9006 | u | TE SIMPLE GALVA 90º SEGMENTADA 90 JG FIRE PROTECT W CONAIRE D=400 | 0.009 | 365.43 | 3.29 |
| 90WRC021 | u | REDUCCION CONCENTRICA GALVA SEGMENTADA 90 JG FIRE PROTECT W CONAIRE D=450/400 | 0.013 | 251.69 | 3.27 |
| CME008 | u | MANGUITO UNION GALVA SPIRO ST VENT-MU CONAIRE d=400 | 0.066 | 4.1 | 0.27 |
|  |  | Total |  |  | 258.53 |

**CCCFIP9040025** ml Cond CONAIRE FIRE PROTECT W 90 mm circular, D=400 mm, espesor 0, 8mm 25 pct fig, simple pared helic
Precio: 272.26
Fabricación y suministro de conductos CONAIRE FIRE PROTECT W de geometría circular, tipo pared simple helicoidal de acero galvanizado en caliente calidad DX51D+Z250/275, de 400mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30006 | ml | TUBO HELICOIDAL GALVA 3000 90 JG FIRE PROTECT W CONAIRE D=400 | 0.333 | 716.13 | 238.47 |
| 90WCO9006 | u | CODO GALVA 90º SEGMENTADO 90 JG FIRE PROTECT W CONAIRE D=400 | 0.03 | 317.49 | 9.52 |
| 90WCO4006 | u | CODO GALVA 45º SEGMENTADO 90 JG FIRE PROTECT W CONAIRE D=400 | 0.071 | 174.88 | 12.42 |
| 90WTS9006 | u | TE SIMPLE GALVA 90º SEGMENTADA 90 JG FIRE PROTECT W CONAIRE D=400 | 0.016 | 365.43 | 5.85 |
| 90WRC021 | u | REDUCCION CONCENTRICA GALVA SEGMENTADA 90 JG FIRE PROTECT W CONAIRE D=450/400 | 0.022 | 251.69 | 5.54 |
| CME008 | u | MANGUITO UNION GALVA SPIRO ST VENT-MU CONAIRE d=400 | 0.111 | 4.1 | 0.46 |
|  |  | Total |  |  | 272.26 |

**CCCFIP9040035** ml Cond CONAIRE FIRE PROTECT W 90 mm circular, D=400 mm, espesor 0, 8mm 35 pct fig, simple pared helic
Precio: 285.77
Fabricación y suministro de conductos CONAIRE FIRE PROTECT W de geometría circular, tipo pared simple helicoidal de acero galvanizado en caliente calidad DX51D+Z250/275, de 400mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30006 | ml | TUBO HELICOIDAL GALVA 3000 90 JG FIRE PROTECT W CONAIRE D=400 | 0.333 | 716.13 | 238.47 |
| 90WCO9006 | u | CODO GALVA 90º SEGMENTADO 90 JG FIRE PROTECT W CONAIRE D=400 | 0.042 | 317.49 | 13.33 |
| 90WCO4006 | u | CODO GALVA 45º SEGMENTADO 90 JG FIRE PROTECT W CONAIRE D=400 | 0.1 | 174.88 | 17.49 |
| 90WTS9006 | u | TE SIMPLE GALVA 90º SEGMENTADA 90 JG FIRE PROTECT W CONAIRE D=400 | 0.022 | 365.43 | 8.04 |
| 90WRC021 | u | REDUCCION CONCENTRICA GALVA SEGMENTADA 90 JG FIRE PROTECT W CONAIRE D=450/400 | 0.031 | 251.69 | 7.80 |
| CME008 | u | MANGUITO UNION GALVA SPIRO ST VENT-MU CONAIRE d=400 | 0.155 | 4.1 | 0.64 |
|  |  | Total |  |  | 285.77 |

**CCCFIP9040045** ml Cond CONAIRE FIRE PROTECT W 90 mm circular, D=400 mm, espesor 0, 8mm 45 pct fig, simple pared helic
Precio: 299.04
Fabricación y suministro de conductos CONAIRE FIRE PROTECT W de geometría circular, tipo pared simple helicoidal de acero galvanizado en caliente calidad DX51D+Z250/275, de 400mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30006 | ml | TUBO HELICOIDAL GALVA 3000 90 JG FIRE PROTECT W CONAIRE D=400 | 0.333 | 716.13 | 238.47 |
| 90WCO9006 | u | CODO GALVA 90º SEGMENTADO 90 JG FIRE PROTECT W CONAIRE D=400 | 0.054 | 317.49 | 17.14 |
| 90WCO4006 | u | CODO GALVA 45º SEGMENTADO 90 JG FIRE PROTECT W CONAIRE D=400 | 0.129 | 174.88 | 22.56 |
| 90WTS9006 | u | TE SIMPLE GALVA 90º SEGMENTADA 90 JG FIRE PROTECT W CONAIRE D=400 | 0.028 | 365.43 | 10.23 |
| 90WRC021 | u | REDUCCION CONCENTRICA GALVA SEGMENTADA 90 JG FIRE PROTECT W CONAIRE D=450/400 | 0.039 | 251.69 | 9.82 |
| CME008 | u | MANGUITO UNION GALVA SPIRO ST VENT-MU CONAIRE d=400 | 0.199 | 4.1 | 0.82 |
|  |  | Total |  |  | 299.04 |

**CCCFIP9040055** ml Cond CONAIRE FIRE PROTECT W 90 mm circular, D=400 mm, espesor 0, 8mm 55 pct fig, simple pared helic
Precio: 312.75
Fabricación y suministro de conductos CONAIRE FIRE PROTECT W de geometría circular, tipo pared simple helicoidal de acero galvanizado en caliente calidad DX51D+Z250/275, de 400mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30006 | ml | TUBO HELICOIDAL GALVA 3000 90 JG FIRE PROTECT W CONAIRE D=400 | 0.333 | 716.13 | 238.47 |
| 90WCO9006 | u | CODO GALVA 90º SEGMENTADO 90 JG FIRE PROTECT W CONAIRE D=400 | 0.066 | 317.49 | 20.95 |
| 90WCO4006 | u | CODO GALVA 45º SEGMENTADO 90 JG FIRE PROTECT W CONAIRE D=400 | 0.157 | 174.88 | 27.46 |
| 90WTS9006 | u | TE SIMPLE GALVA 90º SEGMENTADA 90 JG FIRE PROTECT W CONAIRE D=400 | 0.035 | 365.43 | 12.79 |
| 90WRC021 | u | REDUCCION CONCENTRICA GALVA SEGMENTADA 90 JG FIRE PROTECT W CONAIRE D=450/400 | 0.048 | 251.69 | 12.08 |
| CME008 | u | MANGUITO UNION GALVA SPIRO ST VENT-MU CONAIRE d=400 | 0.244 | 4.1 | 1.00 |
|  |  | Total |  |  | 312.75 |

###### CCCFIP90450 450 MM

**CCCFIP9045015** ml Cond CONAIRE FIRE PROTECT W 90 mm circular, D=450 mm, espesor 0, 8mm 15 pct fig, simple pared helic
Precio: 292.8
Fabricación y suministro de conductos CONAIRE FIRE PROTECT W de geometría circular, tipo pared simple helicoidal de acero galvanizado en caliente calidad DX51D+Z250/275, de 450mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30007 | ml | TUBO HELICOIDAL GALVA 3000 90 JG FIRE PROTECT W CONAIRE D=450 | 0.333 | 806.78 | 268.66 |
| 90WCO9007 | u | CODO GALVA 90º SEGMENTADO 90 JG FIRE PROTECT W CONAIRE D=450 | 0.018 | 385.08 | 6.93 |
| 90WCO4007 | u | CODO GALVA 45º SEGMENTADO 90 JG FIRE PROTECT W CONAIRE D=450 | 0.043 | 215.19 | 9.25 |
| 90WTS9007 | u | TE SIMPLE GALVA 90º SEGMENTADA 90 JG FIRE PROTECT W CONAIRE D=450 | 0.009 | 446.93 | 4.02 |
| 90WRC027 | u | REDUCCION CONCENTRICA GALVA SEGMENTADA 90 JG FIRE PROTECT W CONAIRE D=500/450 | 0.013 | 279.37 | 3.63 |
| CME009 | u | MANGUITO UNION GALVA SPIRO ST VENT-MU CONAIRE d=450 | 0.066 | 4.66 | 0.31 |
|  |  | Total |  |  | 292.8 |

**CCCFIP9045025** ml Cond CONAIRE FIRE PROTECT W 90 mm circular, D=450 mm, espesor 0, 8mm 25 pct fig, simple pared helic
Precio: 309.31
Fabricación y suministro de conductos CONAIRE FIRE PROTECT W de geometría circular, tipo pared simple helicoidal de acero galvanizado en caliente calidad DX51D+Z250/275, de 450mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30007 | ml | TUBO HELICOIDAL GALVA 3000 90 JG FIRE PROTECT W CONAIRE D=450 | 0.333 | 806.78 | 268.66 |
| 90WCO9007 | u | CODO GALVA 90º SEGMENTADO 90 JG FIRE PROTECT W CONAIRE D=450 | 0.03 | 385.08 | 11.55 |
| 90WCO4007 | u | CODO GALVA 45º SEGMENTADO 90 JG FIRE PROTECT W CONAIRE D=450 | 0.071 | 215.19 | 15.28 |
| 90WTS9007 | u | TE SIMPLE GALVA 90º SEGMENTADA 90 JG FIRE PROTECT W CONAIRE D=450 | 0.016 | 446.93 | 7.15 |
| 90WRC027 | u | REDUCCION CONCENTRICA GALVA SEGMENTADA 90 JG FIRE PROTECT W CONAIRE D=500/450 | 0.022 | 279.37 | 6.15 |
| CME009 | u | MANGUITO UNION GALVA SPIRO ST VENT-MU CONAIRE d=450 | 0.111 | 4.66 | 0.52 |
|  |  | Total |  |  | 309.31 |

**CCCFIP9045035** ml Cond CONAIRE FIRE PROTECT W 90 mm circular, D=450 mm, espesor 0, 8mm 35 pct fig, simple pared helic
Precio: 325.56
Fabricación y suministro de conductos CONAIRE FIRE PROTECT W de geometría circular, tipo pared simple helicoidal de acero galvanizado en caliente calidad DX51D+Z250/275, de 450mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30007 | ml | TUBO HELICOIDAL GALVA 3000 90 JG FIRE PROTECT W CONAIRE D=450 | 0.333 | 806.78 | 268.66 |
| 90WCO9007 | u | CODO GALVA 90º SEGMENTADO 90 JG FIRE PROTECT W CONAIRE D=450 | 0.042 | 385.08 | 16.17 |
| 90WCO4007 | u | CODO GALVA 45º SEGMENTADO 90 JG FIRE PROTECT W CONAIRE D=450 | 0.1 | 215.19 | 21.52 |
| 90WTS9007 | u | TE SIMPLE GALVA 90º SEGMENTADA 90 JG FIRE PROTECT W CONAIRE D=450 | 0.022 | 446.93 | 9.83 |
| 90WRC027 | u | REDUCCION CONCENTRICA GALVA SEGMENTADA 90 JG FIRE PROTECT W CONAIRE D=500/450 | 0.031 | 279.37 | 8.66 |
| CME009 | u | MANGUITO UNION GALVA SPIRO ST VENT-MU CONAIRE d=450 | 0.155 | 4.66 | 0.72 |
|  |  | Total |  |  | 325.56 |

**CCCFIP9045045** ml Cond CONAIRE FIRE PROTECT W 90 mm circular, D=450 mm, espesor 0, 8mm 45 pct fig, simple pared helic
Precio: 341.55
Fabricación y suministro de conductos CONAIRE FIRE PROTECT W de geometría circular, tipo pared simple helicoidal de acero galvanizado en caliente calidad DX51D+Z250/275, de 450mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30007 | ml | TUBO HELICOIDAL GALVA 3000 90 JG FIRE PROTECT W CONAIRE D=450 | 0.333 | 806.78 | 268.66 |
| 90WCO9007 | u | CODO GALVA 90º SEGMENTADO 90 JG FIRE PROTECT W CONAIRE D=450 | 0.054 | 385.08 | 20.79 |
| 90WCO4007 | u | CODO GALVA 45º SEGMENTADO 90 JG FIRE PROTECT W CONAIRE D=450 | 0.129 | 215.19 | 27.76 |
| 90WTS9007 | u | TE SIMPLE GALVA 90º SEGMENTADA 90 JG FIRE PROTECT W CONAIRE D=450 | 0.028 | 446.93 | 12.51 |
| 90WRC027 | u | REDUCCION CONCENTRICA GALVA SEGMENTADA 90 JG FIRE PROTECT W CONAIRE D=500/450 | 0.039 | 279.37 | 10.90 |
| CME009 | u | MANGUITO UNION GALVA SPIRO ST VENT-MU CONAIRE d=450 | 0.199 | 4.66 | 0.93 |
|  |  | Total |  |  | 341.55 |

**CCCFIP9045055** ml Cond CONAIRE FIRE PROTECT W 90 mm circular, D=450 mm, espesor 0, 8mm 55 pct fig, simple pared helic
Precio: 358.05
Fabricación y suministro de conductos CONAIRE FIRE PROTECT W de geometría circular, tipo pared simple helicoidal de acero galvanizado en caliente calidad DX51D+Z250/275, de 450mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30007 | ml | TUBO HELICOIDAL GALVA 3000 90 JG FIRE PROTECT W CONAIRE D=450 | 0.333 | 806.78 | 268.66 |
| 90WCO9007 | u | CODO GALVA 90º SEGMENTADO 90 JG FIRE PROTECT W CONAIRE D=450 | 0.066 | 385.08 | 25.42 |
| 90WCO4007 | u | CODO GALVA 45º SEGMENTADO 90 JG FIRE PROTECT W CONAIRE D=450 | 0.157 | 215.19 | 33.78 |
| 90WTS9007 | u | TE SIMPLE GALVA 90º SEGMENTADA 90 JG FIRE PROTECT W CONAIRE D=450 | 0.035 | 446.93 | 15.64 |
| 90WRC027 | u | REDUCCION CONCENTRICA GALVA SEGMENTADA 90 JG FIRE PROTECT W CONAIRE D=500/450 | 0.048 | 279.37 | 13.41 |
| CME009 | u | MANGUITO UNION GALVA SPIRO ST VENT-MU CONAIRE d=450 | 0.244 | 4.66 | 1.14 |
|  |  | Total |  |  | 358.05 |

###### CCCFIP90500 500 MM

**CCCFIP9050015** ml Cond CONAIRE FIRE PROTECT W 90 mm circular, D=500 mm, espesor 0, 8mm 15 pct fig, simple pared helic
Precio: 330.05
Fabricación y suministro de conductos CONAIRE FIRE PROTECT W de geometría circular, tipo pared simple helicoidal de acero galvanizado en caliente calidad DX51D+Z250/275, de 500mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30008 | ml | TUBO HELICOIDAL GALVA 3000 90 JG FIRE PROTECT W CONAIRE D=500 | 0.333 | 909.24 | 302.78 |
| 90WCO9008 | u | CODO GALVA 90º SEGMENTADO 90 JG FIRE PROTECT W CONAIRE D=500 | 0.018 | 449.75 | 8.10 |
| 90WCO4008 | u | CODO GALVA 45º SEGMENTADO 90 JG FIRE PROTECT W CONAIRE D=500 | 0.043 | 254.42 | 10.94 |
| 90WTS9008 | u | TE SIMPLE GALVA 90º SEGMENTADA 90 JG FIRE PROTECT W CONAIRE D=500 | 0.009 | 506.95 | 4.56 |
| 90WRC034 | u | REDUCCION CONCENTRICA GALVA SEGMENTADA 90 JG FIRE PROTECT W CONAIRE D=560/500 | 0.013 | 255.06 | 3.32 |
| CME010 | u | MANGUITO UNION GALVA SPIRO ST VENT-MU CONAIRE d=500 | 0.066 | 5.32 | 0.35 |
|  |  | Total |  |  | 330.05 |

**CCCFIP9050025** ml Cond CONAIRE FIRE PROTECT W 90 mm circular, D=500 mm, espesor 0, 8mm 25 pct fig, simple pared helic
Precio: 348.64
Fabricación y suministro de conductos CONAIRE FIRE PROTECT W de geometría circular, tipo pared simple helicoidal de acero galvanizado en caliente calidad DX51D+Z250/275, de 500mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30008 | ml | TUBO HELICOIDAL GALVA 3000 90 JG FIRE PROTECT W CONAIRE D=500 | 0.333 | 909.24 | 302.78 |
| 90WCO9008 | u | CODO GALVA 90º SEGMENTADO 90 JG FIRE PROTECT W CONAIRE D=500 | 0.03 | 449.75 | 13.49 |
| 90WCO4008 | u | CODO GALVA 45º SEGMENTADO 90 JG FIRE PROTECT W CONAIRE D=500 | 0.071 | 254.42 | 18.06 |
| 90WTS9008 | u | TE SIMPLE GALVA 90º SEGMENTADA 90 JG FIRE PROTECT W CONAIRE D=500 | 0.016 | 506.95 | 8.11 |
| 90WRC034 | u | REDUCCION CONCENTRICA GALVA SEGMENTADA 90 JG FIRE PROTECT W CONAIRE D=560/500 | 0.022 | 255.06 | 5.61 |
| CME010 | u | MANGUITO UNION GALVA SPIRO ST VENT-MU CONAIRE d=500 | 0.111 | 5.32 | 0.59 |
|  |  | Total |  |  | 348.64 |

**CCCFIP9050035** ml Cond CONAIRE FIRE PROTECT W 90 mm circular, D=500 mm, espesor 0, 8mm 35 pct fig, simple pared helic
Precio: 366.99
Fabricación y suministro de conductos CONAIRE FIRE PROTECT W de geometría circular, tipo pared simple helicoidal de acero galvanizado en caliente calidad DX51D+Z250/275, de 500mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30008 | ml | TUBO HELICOIDAL GALVA 3000 90 JG FIRE PROTECT W CONAIRE D=500 | 0.333 | 909.24 | 302.78 |
| 90WCO9008 | u | CODO GALVA 90º SEGMENTADO 90 JG FIRE PROTECT W CONAIRE D=500 | 0.042 | 449.75 | 18.89 |
| 90WCO4008 | u | CODO GALVA 45º SEGMENTADO 90 JG FIRE PROTECT W CONAIRE D=500 | 0.1 | 254.42 | 25.44 |
| 90WTS9008 | u | TE SIMPLE GALVA 90º SEGMENTADA 90 JG FIRE PROTECT W CONAIRE D=500 | 0.022 | 506.95 | 11.15 |
| 90WRC034 | u | REDUCCION CONCENTRICA GALVA SEGMENTADA 90 JG FIRE PROTECT W CONAIRE D=560/500 | 0.031 | 255.06 | 7.91 |
| CME010 | u | MANGUITO UNION GALVA SPIRO ST VENT-MU CONAIRE d=500 | 0.155 | 5.32 | 0.82 |
|  |  | Total |  |  | 366.99 |

**CCCFIP9050045** ml Cond CONAIRE FIRE PROTECT W 90 mm circular, D=500 mm, espesor 0, 8mm 45 pct fig, simple pared helic
Precio: 385.09
Fabricación y suministro de conductos CONAIRE FIRE PROTECT W de geometría circular, tipo pared simple helicoidal de acero galvanizado en caliente calidad DX51D+Z250/275, de 500mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30008 | ml | TUBO HELICOIDAL GALVA 3000 90 JG FIRE PROTECT W CONAIRE D=500 | 0.333 | 909.24 | 302.78 |
| 90WCO9008 | u | CODO GALVA 90º SEGMENTADO 90 JG FIRE PROTECT W CONAIRE D=500 | 0.054 | 449.75 | 24.29 |
| 90WCO4008 | u | CODO GALVA 45º SEGMENTADO 90 JG FIRE PROTECT W CONAIRE D=500 | 0.129 | 254.42 | 32.82 |
| 90WTS9008 | u | TE SIMPLE GALVA 90º SEGMENTADA 90 JG FIRE PROTECT W CONAIRE D=500 | 0.028 | 506.95 | 14.19 |
| 90WRC034 | u | REDUCCION CONCENTRICA GALVA SEGMENTADA 90 JG FIRE PROTECT W CONAIRE D=560/500 | 0.039 | 255.06 | 9.95 |
| CME010 | u | MANGUITO UNION GALVA SPIRO ST VENT-MU CONAIRE d=500 | 0.199 | 5.32 | 1.06 |
|  |  | Total |  |  | 385.09 |

**CCCFIP9050055** ml Cond CONAIRE FIRE PROTECT W 90 mm circular, D=500 mm, espesor 0, 8mm 55 pct fig, simple pared helic
Precio: 403.68
Fabricación y suministro de conductos CONAIRE FIRE PROTECT W de geometría circular, tipo pared simple helicoidal de acero galvanizado en caliente calidad DX51D+Z250/275, de 500mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30008 | ml | TUBO HELICOIDAL GALVA 3000 90 JG FIRE PROTECT W CONAIRE D=500 | 0.333 | 909.24 | 302.78 |
| 90WCO9008 | u | CODO GALVA 90º SEGMENTADO 90 JG FIRE PROTECT W CONAIRE D=500 | 0.066 | 449.75 | 29.68 |
| 90WCO4008 | u | CODO GALVA 45º SEGMENTADO 90 JG FIRE PROTECT W CONAIRE D=500 | 0.157 | 254.42 | 39.94 |
| 90WTS9008 | u | TE SIMPLE GALVA 90º SEGMENTADA 90 JG FIRE PROTECT W CONAIRE D=500 | 0.035 | 506.95 | 17.74 |
| 90WRC034 | u | REDUCCION CONCENTRICA GALVA SEGMENTADA 90 JG FIRE PROTECT W CONAIRE D=560/500 | 0.048 | 255.06 | 12.24 |
| CME010 | u | MANGUITO UNION GALVA SPIRO ST VENT-MU CONAIRE d=500 | 0.244 | 5.32 | 1.30 |
|  |  | Total |  |  | 403.68 |

###### CCCFIP90560 560 MM

**CCCFIP9056015** ml Cond CONAIRE FIRE PROTECT W 90 mm circular, D=560 mm, espesor 0, 8mm 15 pct fig, simple pared helic
Precio: 370.81
Fabricación y suministro de conductos CONAIRE FIRE PROTECT W de geometría circular, tipo pared simple helicoidal de acero galvanizado en caliente calidad DX51D+Z250/275, de 560mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30009 | ml | TUBO HELICOIDAL GALVA 3000 90 JG FIRE PROTECT W CONAIRE D=560 | 0.333 | 1019.83 | 339.60 |
| 90WCO9009 | u | CODO GALVA 90º SEGMENTADO 90 JG FIRE PROTECT W CONAIRE D=560 | 0.018 | 494.12 | 8.89 |
| 90WCO4009 | u | CODO GALVA 45º SEGMENTADO 90 JG FIRE PROTECT W CONAIRE D=560 | 0.043 | 279.17 | 12.00 |
| 90WTS9009 | u | TE SIMPLE GALVA 90º SEGMENTADA 90 JG FIRE PROTECT W CONAIRE D=560 | 0.009 | 555.22 | 5.00 |
| 90WRC042 | u | REDUCCION CONCENTRICA GALVA SEGMENTADA 90 JG FIRE PROTECT W CONAIRE D=600/560 | 0.013 | 375.91 | 4.89 |
| CME011 | u | MANGUITO UNION GALVA SPIRO ST VENT-MU CONAIRE d=560 | 0.066 | 6.47 | 0.43 |
|  |  | Total |  |  | 370.81 |

**CCCFIP9056025** ml Cond CONAIRE FIRE PROTECT W 90 mm circular, D=560 mm, espesor 0, 8mm 25 pct fig, simple pared helic
Precio: 392.11
Fabricación y suministro de conductos CONAIRE FIRE PROTECT W de geometría circular, tipo pared simple helicoidal de acero galvanizado en caliente calidad DX51D+Z250/275, de 560mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30009 | ml | TUBO HELICOIDAL GALVA 3000 90 JG FIRE PROTECT W CONAIRE D=560 | 0.333 | 1019.83 | 339.60 |
| 90WCO9009 | u | CODO GALVA 90º SEGMENTADO 90 JG FIRE PROTECT W CONAIRE D=560 | 0.03 | 494.12 | 14.82 |
| 90WCO4009 | u | CODO GALVA 45º SEGMENTADO 90 JG FIRE PROTECT W CONAIRE D=560 | 0.071 | 279.17 | 19.82 |
| 90WTS9009 | u | TE SIMPLE GALVA 90º SEGMENTADA 90 JG FIRE PROTECT W CONAIRE D=560 | 0.016 | 555.22 | 8.88 |
| 90WRC042 | u | REDUCCION CONCENTRICA GALVA SEGMENTADA 90 JG FIRE PROTECT W CONAIRE D=600/560 | 0.022 | 375.91 | 8.27 |
| CME011 | u | MANGUITO UNION GALVA SPIRO ST VENT-MU CONAIRE d=560 | 0.111 | 6.47 | 0.72 |
|  |  | Total |  |  | 392.11 |

**CCCFIP9056035** ml Cond CONAIRE FIRE PROTECT W 90 mm circular, D=560 mm, espesor 0, 8mm 35 pct fig, simple pared helic
Precio: 413.13
Fabricación y suministro de conductos CONAIRE FIRE PROTECT W de geometría circular, tipo pared simple helicoidal de acero galvanizado en caliente calidad DX51D+Z250/275, de 560mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30009 | ml | TUBO HELICOIDAL GALVA 3000 90 JG FIRE PROTECT W CONAIRE D=560 | 0.333 | 1019.83 | 339.60 |
| 90WCO9009 | u | CODO GALVA 90º SEGMENTADO 90 JG FIRE PROTECT W CONAIRE D=560 | 0.042 | 494.12 | 20.75 |
| 90WCO4009 | u | CODO GALVA 45º SEGMENTADO 90 JG FIRE PROTECT W CONAIRE D=560 | 0.1 | 279.17 | 27.92 |
| 90WTS9009 | u | TE SIMPLE GALVA 90º SEGMENTADA 90 JG FIRE PROTECT W CONAIRE D=560 | 0.022 | 555.22 | 12.21 |
| 90WRC042 | u | REDUCCION CONCENTRICA GALVA SEGMENTADA 90 JG FIRE PROTECT W CONAIRE D=600/560 | 0.031 | 375.91 | 11.65 |
| CME011 | u | MANGUITO UNION GALVA SPIRO ST VENT-MU CONAIRE d=560 | 0.155 | 6.47 | 1.00 |
|  |  | Total |  |  | 413.13 |

**CCCFIP9056045** ml Cond CONAIRE FIRE PROTECT W 90 mm circular, D=560 mm, espesor 0, 8mm 45 pct fig, simple pared helic
Precio: 433.79
Fabricación y suministro de conductos CONAIRE FIRE PROTECT W de geometría circular, tipo pared simple helicoidal de acero galvanizado en caliente calidad DX51D+Z250/275, de 560mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30009 | ml | TUBO HELICOIDAL GALVA 3000 90 JG FIRE PROTECT W CONAIRE D=560 | 0.333 | 1019.83 | 339.60 |
| 90WCO9009 | u | CODO GALVA 90º SEGMENTADO 90 JG FIRE PROTECT W CONAIRE D=560 | 0.054 | 494.12 | 26.68 |
| 90WCO4009 | u | CODO GALVA 45º SEGMENTADO 90 JG FIRE PROTECT W CONAIRE D=560 | 0.129 | 279.17 | 36.01 |
| 90WTS9009 | u | TE SIMPLE GALVA 90º SEGMENTADA 90 JG FIRE PROTECT W CONAIRE D=560 | 0.028 | 555.22 | 15.55 |
| 90WRC042 | u | REDUCCION CONCENTRICA GALVA SEGMENTADA 90 JG FIRE PROTECT W CONAIRE D=600/560 | 0.039 | 375.91 | 14.66 |
| CME011 | u | MANGUITO UNION GALVA SPIRO ST VENT-MU CONAIRE d=560 | 0.199 | 6.47 | 1.29 |
|  |  | Total |  |  | 433.79 |

**CCCFIP9056055** ml Cond CONAIRE FIRE PROTECT W 90 mm circular, D=560 mm, espesor 0, 8mm 55 pct fig, simple pared helic
Precio: 455.09
Fabricación y suministro de conductos CONAIRE FIRE PROTECT W de geometría circular, tipo pared simple helicoidal de acero galvanizado en caliente calidad DX51D+Z250/275, de 560mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30009 | ml | TUBO HELICOIDAL GALVA 3000 90 JG FIRE PROTECT W CONAIRE D=560 | 0.333 | 1019.83 | 339.60 |
| 90WCO9009 | u | CODO GALVA 90º SEGMENTADO 90 JG FIRE PROTECT W CONAIRE D=560 | 0.066 | 494.12 | 32.61 |
| 90WCO4009 | u | CODO GALVA 45º SEGMENTADO 90 JG FIRE PROTECT W CONAIRE D=560 | 0.157 | 279.17 | 43.83 |
| 90WTS9009 | u | TE SIMPLE GALVA 90º SEGMENTADA 90 JG FIRE PROTECT W CONAIRE D=560 | 0.035 | 555.22 | 19.43 |
| 90WRC042 | u | REDUCCION CONCENTRICA GALVA SEGMENTADA 90 JG FIRE PROTECT W CONAIRE D=600/560 | 0.048 | 375.91 | 18.04 |
| CME011 | u | MANGUITO UNION GALVA SPIRO ST VENT-MU CONAIRE d=560 | 0.244 | 6.47 | 1.58 |
|  |  | Total |  |  | 455.09 |

###### CCCFIP90600 600 MM

**CCCFIP9060015** ml Cond CONAIRE FIRE PROTECT W 90 mm circular, D=600 mm, espesor 0, 8mm 15 pct fig, simple pared helic
Precio: 401.51
Fabricación y suministro de conductos CONAIRE FIRE PROTECT W de geometría circular, tipo pared simple helicoidal de acero galvanizado en caliente calidad DX51D+Z250/275, de 600mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 90WMR30010 | ml | TUBO HELICOIDAL GALVA 3000 90 JG FIRE PROTECT W CONAIRE D=600 | 0.333 | 1093.19 | 364.03 |
| 90WCO9010 | u | CODO GALVA 90º SEGMENTADO 90 JG FIRE PROTECT W CONAIRE D=600 | 0.018 | 618.97 | 11.14 |
| 90WCO4010 | u | CODO GALVA 45º SEGMENTADO 90 JG FIRE PROTECT W CONAIRE D=600 | 0.043 | 342.42 | 14.72 |
| 90WTS9010 | u | TE SIMPLE GALVA 90º SEGMENTADA 90 JG FIRE PROTECT W CONAIRE D=600 | 0.009 | 698.29 | 6.28 |
| 90WRC042 | u | REDUCCION CONCENTRICA GALVA SEGMENTADA 90 JG FIRE PROTECT W CONAIRE D=600/560 | 0.013 | 375.91 | 4.89 |
| CME012 | u | MANGUITO UNION GALVA SPIRO ST VENT-MU CONAIRE d=600 | 0.066 | 6.75 | 0.45 |
|  |  | Total |  |  | 401.51 |

**CCCFIP9060025** ml Cond CONAIRE FIRE PROTECT W 90 mm circular, D=600 mm, espesor 0, 8mm 25 pct fig, simple pared helic
Precio: 427.1
Fabricación y suministro de conductos CONAIRE FIRE PROTECT W de geometría circular, tipo pared simple helicoidal de acero galvanizado en caliente calidad DX51D+Z250/275, de 600mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 90WMR30010 | ml | TUBO HELICOIDAL GALVA 3000 90 JG FIRE PROTECT W CONAIRE D=600 | 0.333 | 1093.19 | 364.03 |
| 90WCO9010 | u | CODO GALVA 90º SEGMENTADO 90 JG FIRE PROTECT W CONAIRE D=600 | 0.03 | 618.97 | 18.57 |
| 90WCO4010 | u | CODO GALVA 45º SEGMENTADO 90 JG FIRE PROTECT W CONAIRE D=600 | 0.071 | 342.42 | 24.31 |
| 90WTS9010 | u | TE SIMPLE GALVA 90º SEGMENTADA 90 JG FIRE PROTECT W CONAIRE D=600 | 0.016 | 698.29 | 11.17 |
| 90WRC042 | u | REDUCCION CONCENTRICA GALVA SEGMENTADA 90 JG FIRE PROTECT W CONAIRE D=600/560 | 0.022 | 375.91 | 8.27 |
| CME012 | u | MANGUITO UNION GALVA SPIRO ST VENT-MU CONAIRE d=600 | 0.111 | 6.75 | 0.75 |
|  |  | Total |  |  | 427.1 |

**CCCFIP9060035** ml Cond CONAIRE FIRE PROTECT W 90 mm circular, D=600 mm, espesor 0, 8mm 35 pct fig, simple pared helic
Precio: 452.33
Fabricación y suministro de conductos CONAIRE FIRE PROTECT W de geometría circular, tipo pared simple helicoidal de acero galvanizado en caliente calidad DX51D+Z250/275, de 600mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 90WMR30010 | ml | TUBO HELICOIDAL GALVA 3000 90 JG FIRE PROTECT W CONAIRE D=600 | 0.333 | 1093.19 | 364.03 |
| 90WCO9010 | u | CODO GALVA 90º SEGMENTADO 90 JG FIRE PROTECT W CONAIRE D=600 | 0.042 | 618.97 | 26.00 |
| 90WCO4010 | u | CODO GALVA 45º SEGMENTADO 90 JG FIRE PROTECT W CONAIRE D=600 | 0.1 | 342.42 | 34.24 |
| 90WTS9010 | u | TE SIMPLE GALVA 90º SEGMENTADA 90 JG FIRE PROTECT W CONAIRE D=600 | 0.022 | 698.29 | 15.36 |
| 90WRC042 | u | REDUCCION CONCENTRICA GALVA SEGMENTADA 90 JG FIRE PROTECT W CONAIRE D=600/560 | 0.031 | 375.91 | 11.65 |
| CME012 | u | MANGUITO UNION GALVA SPIRO ST VENT-MU CONAIRE d=600 | 0.155 | 6.75 | 1.05 |
|  |  | Total |  |  | 452.33 |

**CCCFIP9060045** ml Cond CONAIRE FIRE PROTECT W 90 mm circular, D=600 mm, espesor 0, 8mm 45 pct fig, simple pared helic
Precio: 477.17
Fabricación y suministro de conductos CONAIRE FIRE PROTECT W de geometría circular, tipo pared simple helicoidal de acero galvanizado en caliente calidad DX51D+Z250/275, de 600mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 90WMR30010 | ml | TUBO HELICOIDAL GALVA 3000 90 JG FIRE PROTECT W CONAIRE D=600 | 0.333 | 1093.19 | 364.03 |
| 90WCO9010 | u | CODO GALVA 90º SEGMENTADO 90 JG FIRE PROTECT W CONAIRE D=600 | 0.054 | 618.97 | 33.42 |
| 90WCO4010 | u | CODO GALVA 45º SEGMENTADO 90 JG FIRE PROTECT W CONAIRE D=600 | 0.129 | 342.42 | 44.17 |
| 90WTS9010 | u | TE SIMPLE GALVA 90º SEGMENTADA 90 JG FIRE PROTECT W CONAIRE D=600 | 0.028 | 698.29 | 19.55 |
| 90WRC042 | u | REDUCCION CONCENTRICA GALVA SEGMENTADA 90 JG FIRE PROTECT W CONAIRE D=600/560 | 0.039 | 375.91 | 14.66 |
| CME012 | u | MANGUITO UNION GALVA SPIRO ST VENT-MU CONAIRE d=600 | 0.199 | 6.75 | 1.34 |
|  |  | Total |  |  | 477.17 |

**CCCFIP9060055** ml Cond CONAIRE FIRE PROTECT W 90 mm circular, D=600 mm, espesor 0, 8mm 55 pct fig, simple pared helic
Precio: 502.77
Fabricación y suministro de conductos CONAIRE FIRE PROTECT W de geometría circular, tipo pared simple helicoidal de acero galvanizado en caliente calidad DX51D+Z250/275, de 600mm de diámetro y 0,8 mm de espesor, incorpora en el exterior de la pared del conducto un aislamiento térmico resistente al fuego reforzado con malla de acero galvanizado de composicion especial resistente a altas temperaturas ULTIMATE PROTECT-W de la marca ISOVER de 90 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 90WMR30010 | ml | TUBO HELICOIDAL GALVA 3000 90 JG FIRE PROTECT W CONAIRE D=600 | 0.333 | 1093.19 | 364.03 |
| 90WCO9010 | u | CODO GALVA 90º SEGMENTADO 90 JG FIRE PROTECT W CONAIRE D=600 | 0.066 | 618.97 | 40.85 |
| 90WCO4010 | u | CODO GALVA 45º SEGMENTADO 90 JG FIRE PROTECT W CONAIRE D=600 | 0.157 | 342.42 | 53.76 |
| 90WTS9010 | u | TE SIMPLE GALVA 90º SEGMENTADA 90 JG FIRE PROTECT W CONAIRE D=600 | 0.035 | 698.29 | 24.44 |
| 90WRC042 | u | REDUCCION CONCENTRICA GALVA SEGMENTADA 90 JG FIRE PROTECT W CONAIRE D=600/560 | 0.048 | 375.91 | 18.04 |
| CME012 | u | MANGUITO UNION GALVA SPIRO ST VENT-MU CONAIRE d=600 | 0.244 | 6.75 | 1.65 |
|  |  | Total |  |  | 502.77 |

###### JGFIPRT100 JG FIRE PROTECT 100 mm

###### CCCFIP100150 150 MM

**CCCFIP10015015** ml Cond CONAIRE FIRE PROTECT W 100 mm circular, D=150 mm, espesor 0, 8mm 15 pct fig, simple pared helic
Precio: 105.21
Fabricación y suministro de conductos CONAIRE FIRE PROTECT W de geometría circular, tipo pared simple helicoidal de acero galvanizado en caliente calidad DX51D+Z250/275, de 150mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30001 | ml | TUBO HELICOIDAL GALVA 3000 100 JG FIRE PROTECT W CONAIRE D=150 | 0.333 | 294.73 | 98.15 |
| 100WCO9001 | u | CODO GALVA 90º SEGMENTADO 100 JG FIRE PROTECT W CONAIRE D=150 | 0.018 | 100.83 | 1.81 |
| 100WCO4001 | u | CODO GALVA 45º SEGMENTADO 100 JG FIRE PROTECT W CONAIRE D=150 | 0.043 | 61.63 | 2.65 |
| 100WTS9001 | u | TE SIMPLE GALVA 90º SEGMENTADA 100 JG FIRE PROTECT W CONAIRE D=150 | 0.009 | 133.7 | 1.20 |
| 100WRC001 | u | REDUCCION CONCENTRICA GALVA SEGMENTADA 100 JG FIRE PROTECT W CONAIRE D=200/150 | 0.013 | 99.29 | 1.29 |
| CME003 | u | MANGUITO UNION GALVA SPIRO ST VENT-MU CONAIRE d=150 | 0.066 | 1.68 | 0.11 |
|  |  | Total |  |  | 105.21 |

**CCCFIP10015025** ml Cond CONAIRE FIRE PROTECT W 100 mm circular, D=150 mm, espesor 0, 8mm 25 pct fig, simple pared helic
Precio: 110.06
Fabricación y suministro de conductos CONAIRE FIRE PROTECT W de geometría circular, tipo pared simple helicoidal de acero galvanizado en caliente calidad DX51D+Z250/275, de 150mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30001 | ml | TUBO HELICOIDAL GALVA 3000 100 JG FIRE PROTECT W CONAIRE D=150 | 0.333 | 294.73 | 98.15 |
| 100WCO9001 | u | CODO GALVA 90º SEGMENTADO 100 JG FIRE PROTECT W CONAIRE D=150 | 0.03 | 100.83 | 3.02 |
| 100WCO4001 | u | CODO GALVA 45º SEGMENTADO 100 JG FIRE PROTECT W CONAIRE D=150 | 0.071 | 61.63 | 4.38 |
| 100WTS9001 | u | TE SIMPLE GALVA 90º SEGMENTADA 100 JG FIRE PROTECT W CONAIRE D=150 | 0.016 | 133.7 | 2.14 |
| 100WRC001 | u | REDUCCION CONCENTRICA GALVA SEGMENTADA 100 JG FIRE PROTECT W CONAIRE D=200/150 | 0.022 | 99.29 | 2.18 |
| CME003 | u | MANGUITO UNION GALVA SPIRO ST VENT-MU CONAIRE d=150 | 0.111 | 1.68 | 0.19 |
|  |  | Total |  |  | 110.06 |

**CCCFIP10015035** ml Cond CONAIRE FIRE PROTECT W 100 mm circular, D=150 mm, espesor 0, 8mm 35 pct fig, simple pared helic
Precio: 114.82
Fabricación y suministro de conductos CONAIRE FIRE PROTECT W de geometría circular, tipo pared simple helicoidal de acero galvanizado en caliente calidad DX51D+Z250/275, de 150mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30001 | ml | TUBO HELICOIDAL GALVA 3000 100 JG FIRE PROTECT W CONAIRE D=150 | 0.333 | 294.73 | 98.15 |
| 100WCO9001 | u | CODO GALVA 90º SEGMENTADO 100 JG FIRE PROTECT W CONAIRE D=150 | 0.042 | 100.83 | 4.23 |
| 100WCO4001 | u | CODO GALVA 45º SEGMENTADO 100 JG FIRE PROTECT W CONAIRE D=150 | 0.1 | 61.63 | 6.16 |
| 100WTS9001 | u | TE SIMPLE GALVA 90º SEGMENTADA 100 JG FIRE PROTECT W CONAIRE D=150 | 0.022 | 133.7 | 2.94 |
| 100WRC001 | u | REDUCCION CONCENTRICA GALVA SEGMENTADA 100 JG FIRE PROTECT W CONAIRE D=200/150 | 0.031 | 99.29 | 3.08 |
| CME003 | u | MANGUITO UNION GALVA SPIRO ST VENT-MU CONAIRE d=150 | 0.155 | 1.68 | 0.26 |
|  |  | Total |  |  | 114.82 |

**CCCFIP10015045** ml Cond CONAIRE FIRE PROTECT W 100 mm circular, D=150 mm, espesor 0, 8mm 45 pct fig, simple pared helic
Precio: 119.48
Fabricación y suministro de conductos CONAIRE FIRE PROTECT W de geometría circular, tipo pared simple helicoidal de acero galvanizado en caliente calidad DX51D+Z250/275, de 150mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30001 | ml | TUBO HELICOIDAL GALVA 3000 100 JG FIRE PROTECT W CONAIRE D=150 | 0.333 | 294.73 | 98.15 |
| 100WCO9001 | u | CODO GALVA 90º SEGMENTADO 100 JG FIRE PROTECT W CONAIRE D=150 | 0.054 | 100.83 | 5.44 |
| 100WCO4001 | u | CODO GALVA 45º SEGMENTADO 100 JG FIRE PROTECT W CONAIRE D=150 | 0.129 | 61.63 | 7.95 |
| 100WTS9001 | u | TE SIMPLE GALVA 90º SEGMENTADA 100 JG FIRE PROTECT W CONAIRE D=150 | 0.028 | 133.7 | 3.74 |
| 100WRC001 | u | REDUCCION CONCENTRICA GALVA SEGMENTADA 100 JG FIRE PROTECT W CONAIRE D=200/150 | 0.039 | 99.29 | 3.87 |
| CME003 | u | MANGUITO UNION GALVA SPIRO ST VENT-MU CONAIRE d=150 | 0.199 | 1.68 | 0.33 |
|  |  | Total |  |  | 119.48 |

**CCCFIP10015055** ml Cond CONAIRE FIRE PROTECT W 100 mm circular, D=150 mm, espesor 0, 8mm 55 pct fig, simple pared helic
Precio: 124.34
Fabricación y suministro de conductos CONAIRE FIRE PROTECT W de geometría circular, tipo pared simple helicoidal de acero galvanizado en caliente calidad DX51D+Z250/275, de 150mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30001 | ml | TUBO HELICOIDAL GALVA 3000 100 JG FIRE PROTECT W CONAIRE D=150 | 0.333 | 294.73 | 98.15 |
| 100WCO9001 | u | CODO GALVA 90º SEGMENTADO 100 JG FIRE PROTECT W CONAIRE D=150 | 0.066 | 100.83 | 6.65 |
| 100WCO4001 | u | CODO GALVA 45º SEGMENTADO 100 JG FIRE PROTECT W CONAIRE D=150 | 0.157 | 61.63 | 9.68 |
| 100WTS9001 | u | TE SIMPLE GALVA 90º SEGMENTADA 100 JG FIRE PROTECT W CONAIRE D=150 | 0.035 | 133.7 | 4.68 |
| 100WRC001 | u | REDUCCION CONCENTRICA GALVA SEGMENTADA 100 JG FIRE PROTECT W CONAIRE D=200/150 | 0.048 | 99.29 | 4.77 |
| CME003 | u | MANGUITO UNION GALVA SPIRO ST VENT-MU CONAIRE d=150 | 0.244 | 1.68 | 0.41 |
|  |  | Total |  |  | 124.34 |

###### CCCFIP100200 200 MM

**CCCFIP10020015** ml Cond CONAIRE FIRE PROTECT W 100 mm circular, D=200 mm, espesor 0, 8mm 15 pct fig, simple pared helic
Precio: 140.15
Fabricación y suministro de conductos CONAIRE FIRE PROTECT W de geometría circular, tipo pared simple helicoidal de acero galvanizado en caliente calidad DX51D+Z250/275, de 200mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30002 | ml | TUBO HELICOIDAL GALVA 3000 100 JG FIRE PROTECT W CONAIRE D=200 | 0.333 | 396.76 | 132.12 |
| 100WCO9002 | u | CODO GALVA 90º SEGMENTADO 100 JG FIRE PROTECT W CONAIRE D=200 | 0.018 | 117.23 | 2.11 |
| 100WCO4002 | u | CODO GALVA 45º SEGMENTADO 100 JG FIRE PROTECT W CONAIRE D=200 | 0.043 | 69.86 | 3.00 |
| 100WTS9002 | u | TE SIMPLE GALVA 90º SEGMENTADA 100 JG FIRE PROTECT W CONAIRE D=200 | 0.009 | 141.76 | 1.28 |
| 100WRC003 | u | REDUCCION CONCENTRICA GALVA SEGMENTADA 100 JG FIRE PROTECT W CONAIRE D=250/200 | 0.013 | 115.68 | 1.50 |
| CME004 | u | MANGUITO UNION GALVA SPIRO ST VENT-MU CONAIRE d=200 | 0.066 | 2.16 | 0.14 |
|  |  | Total |  |  | 140.15 |

**CCCFIP10020025** ml Cond CONAIRE FIRE PROTECT W 100 mm circular, D=200 mm, espesor 0, 8mm 25 pct fig, simple pared helic
Precio: 145.65
Fabricación y suministro de conductos CONAIRE FIRE PROTECT W de geometría circular, tipo pared simple helicoidal de acero galvanizado en caliente calidad DX51D+Z250/275, de 200mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30002 | ml | TUBO HELICOIDAL GALVA 3000 100 JG FIRE PROTECT W CONAIRE D=200 | 0.333 | 396.76 | 132.12 |
| 100WCO9002 | u | CODO GALVA 90º SEGMENTADO 100 JG FIRE PROTECT W CONAIRE D=200 | 0.03 | 117.23 | 3.52 |
| 100WCO4002 | u | CODO GALVA 45º SEGMENTADO 100 JG FIRE PROTECT W CONAIRE D=200 | 0.071 | 69.86 | 4.96 |
| 100WTS9002 | u | TE SIMPLE GALVA 90º SEGMENTADA 100 JG FIRE PROTECT W CONAIRE D=200 | 0.016 | 141.76 | 2.27 |
| 100WRC003 | u | REDUCCION CONCENTRICA GALVA SEGMENTADA 100 JG FIRE PROTECT W CONAIRE D=250/200 | 0.022 | 115.68 | 2.54 |
| CME004 | u | MANGUITO UNION GALVA SPIRO ST VENT-MU CONAIRE d=200 | 0.111 | 2.16 | 0.24 |
|  |  | Total |  |  | 145.65 |

**CCCFIP10020035** ml Cond CONAIRE FIRE PROTECT W 100 mm circular, D=200 mm, espesor 0, 8mm 35 pct fig, simple pared helic
Precio: 151.07
Fabricación y suministro de conductos CONAIRE FIRE PROTECT W de geometría circular, tipo pared simple helicoidal de acero galvanizado en caliente calidad DX51D+Z250/275, de 200mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30002 | ml | TUBO HELICOIDAL GALVA 3000 100 JG FIRE PROTECT W CONAIRE D=200 | 0.333 | 396.76 | 132.12 |
| 100WCO9002 | u | CODO GALVA 90º SEGMENTADO 100 JG FIRE PROTECT W CONAIRE D=200 | 0.042 | 117.23 | 4.92 |
| 100WCO4002 | u | CODO GALVA 45º SEGMENTADO 100 JG FIRE PROTECT W CONAIRE D=200 | 0.1 | 69.86 | 6.99 |
| 100WTS9002 | u | TE SIMPLE GALVA 90º SEGMENTADA 100 JG FIRE PROTECT W CONAIRE D=200 | 0.022 | 141.76 | 3.12 |
| 100WRC003 | u | REDUCCION CONCENTRICA GALVA SEGMENTADA 100 JG FIRE PROTECT W CONAIRE D=250/200 | 0.031 | 115.68 | 3.59 |
| CME004 | u | MANGUITO UNION GALVA SPIRO ST VENT-MU CONAIRE d=200 | 0.155 | 2.16 | 0.33 |
|  |  | Total |  |  | 151.07 |

**CCCFIP10020045** ml Cond CONAIRE FIRE PROTECT W 100 mm circular, D=200 mm, espesor 0, 8mm 45 pct fig, simple pared helic
Precio: 156.37
Fabricación y suministro de conductos CONAIRE FIRE PROTECT W de geometría circular, tipo pared simple helicoidal de acero galvanizado en caliente calidad DX51D+Z250/275, de 200mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30002 | ml | TUBO HELICOIDAL GALVA 3000 100 JG FIRE PROTECT W CONAIRE D=200 | 0.333 | 396.76 | 132.12 |
| 100WCO9002 | u | CODO GALVA 90º SEGMENTADO 100 JG FIRE PROTECT W CONAIRE D=200 | 0.054 | 117.23 | 6.33 |
| 100WCO4002 | u | CODO GALVA 45º SEGMENTADO 100 JG FIRE PROTECT W CONAIRE D=200 | 0.129 | 69.86 | 9.01 |
| 100WTS9002 | u | TE SIMPLE GALVA 90º SEGMENTADA 100 JG FIRE PROTECT W CONAIRE D=200 | 0.028 | 141.76 | 3.97 |
| 100WRC003 | u | REDUCCION CONCENTRICA GALVA SEGMENTADA 100 JG FIRE PROTECT W CONAIRE D=250/200 | 0.039 | 115.68 | 4.51 |
| CME004 | u | MANGUITO UNION GALVA SPIRO ST VENT-MU CONAIRE d=200 | 0.199 | 2.16 | 0.43 |
|  |  | Total |  |  | 156.37 |

**CCCFIP10020055** ml Cond CONAIRE FIRE PROTECT W 100 mm circular, D=200 mm, espesor 0, 8mm 55 pct fig, simple pared helic
Precio: 161.87
Fabricación y suministro de conductos CONAIRE FIRE PROTECT W de geometría circular, tipo pared simple helicoidal de acero galvanizado en caliente calidad DX51D+Z250/275, de 200mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30002 | ml | TUBO HELICOIDAL GALVA 3000 100 JG FIRE PROTECT W CONAIRE D=200 | 0.333 | 396.76 | 132.12 |
| 100WCO9002 | u | CODO GALVA 90º SEGMENTADO 100 JG FIRE PROTECT W CONAIRE D=200 | 0.066 | 117.23 | 7.74 |
| 100WCO4002 | u | CODO GALVA 45º SEGMENTADO 100 JG FIRE PROTECT W CONAIRE D=200 | 0.157 | 69.86 | 10.97 |
| 100WTS9002 | u | TE SIMPLE GALVA 90º SEGMENTADA 100 JG FIRE PROTECT W CONAIRE D=200 | 0.035 | 141.76 | 4.96 |
| 100WRC003 | u | REDUCCION CONCENTRICA GALVA SEGMENTADA 100 JG FIRE PROTECT W CONAIRE D=250/200 | 0.048 | 115.68 | 5.55 |
| CME004 | u | MANGUITO UNION GALVA SPIRO ST VENT-MU CONAIRE d=200 | 0.244 | 2.16 | 0.53 |
|  |  | Total |  |  | 161.87 |

###### CCCFIP100250 250 MM

**CCCFIP10025015** ml Cond CONAIRE FIRE PROTECT W 100 mm circular, D=250 mm, espesor 0, 8mm 15 pct fig, simple pared helic
Precio: 171.79
Fabricación y suministro de conductos CONAIRE FIRE PROTECT W de geometría circular, tipo pared simple helicoidal de acero galvanizado en caliente calidad DX51D+Z250/275, de 250mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30003 | ml | TUBO HELICOIDAL GALVA 3000 100 JG FIRE PROTECT W CONAIRE D=250 | 0.333 | 480.51 | 160.01 |
| 100WCO9003 | u | CODO GALVA 90º SEGMENTADO 100 JG FIRE PROTECT W CONAIRE D=250 | 0.018 | 174.7 | 3.14 |
| 100WCO4003 | u | CODO GALVA 45º SEGMENTADO 100 JG FIRE PROTECT W CONAIRE D=250 | 0.043 | 101.44 | 4.36 |
| 100WTS9003 | u | TE SIMPLE GALVA 90º SEGMENTADA 100 JG FIRE PROTECT W CONAIRE D=250 | 0.009 | 224.11 | 2.02 |
| 100WRC006 | u | REDUCCION CONCENTRICA GALVA SEGMENTADA 100 JG FIRE PROTECT W CONAIRE D=300/250 | 0.013 | 159.47 | 2.07 |
| CME005 | u | MANGUITO UNION GALVA SPIRO ST VENT-MU CONAIRE d=250 | 0.066 | 2.88 | 0.19 |
|  |  | Total |  |  | 171.79 |

**CCCFIP10025025** ml Cond CONAIRE FIRE PROTECT W 100 mm circular, D=250 mm, espesor 0, 8mm 25 pct fig, simple pared helic
Precio: 179.87
Fabricación y suministro de conductos CONAIRE FIRE PROTECT W de geometría circular, tipo pared simple helicoidal de acero galvanizado en caliente calidad DX51D+Z250/275, de 250mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30003 | ml | TUBO HELICOIDAL GALVA 3000 100 JG FIRE PROTECT W CONAIRE D=250 | 0.333 | 480.51 | 160.01 |
| 100WCO9003 | u | CODO GALVA 90º SEGMENTADO 100 JG FIRE PROTECT W CONAIRE D=250 | 0.03 | 174.7 | 5.24 |
| 100WCO4003 | u | CODO GALVA 45º SEGMENTADO 100 JG FIRE PROTECT W CONAIRE D=250 | 0.071 | 101.44 | 7.20 |
| 100WTS9003 | u | TE SIMPLE GALVA 90º SEGMENTADA 100 JG FIRE PROTECT W CONAIRE D=250 | 0.016 | 224.11 | 3.59 |
| 100WRC006 | u | REDUCCION CONCENTRICA GALVA SEGMENTADA 100 JG FIRE PROTECT W CONAIRE D=300/250 | 0.022 | 159.47 | 3.51 |
| CME005 | u | MANGUITO UNION GALVA SPIRO ST VENT-MU CONAIRE d=250 | 0.111 | 2.88 | 0.32 |
|  |  | Total |  |  | 179.87 |

**CCCFIP10025035** ml Cond CONAIRE FIRE PROTECT W 100 mm circular, D=250 mm, espesor 0, 8mm 35 pct fig, simple pared helic
Precio: 187.81
Fabricación y suministro de conductos CONAIRE FIRE PROTECT W de geometría circular, tipo pared simple helicoidal de acero galvanizado en caliente calidad DX51D+Z250/275, de 250mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30003 | ml | TUBO HELICOIDAL GALVA 3000 100 JG FIRE PROTECT W CONAIRE D=250 | 0.333 | 480.51 | 160.01 |
| 100WCO9003 | u | CODO GALVA 90º SEGMENTADO 100 JG FIRE PROTECT W CONAIRE D=250 | 0.042 | 174.7 | 7.34 |
| 100WCO4003 | u | CODO GALVA 45º SEGMENTADO 100 JG FIRE PROTECT W CONAIRE D=250 | 0.1 | 101.44 | 10.14 |
| 100WTS9003 | u | TE SIMPLE GALVA 90º SEGMENTADA 100 JG FIRE PROTECT W CONAIRE D=250 | 0.022 | 224.11 | 4.93 |
| 100WRC006 | u | REDUCCION CONCENTRICA GALVA SEGMENTADA 100 JG FIRE PROTECT W CONAIRE D=300/250 | 0.031 | 159.47 | 4.94 |
| CME005 | u | MANGUITO UNION GALVA SPIRO ST VENT-MU CONAIRE d=250 | 0.155 | 2.88 | 0.45 |
|  |  | Total |  |  | 187.81 |

**CCCFIP10025045** ml Cond CONAIRE FIRE PROTECT W 100 mm circular, D=250 mm, espesor 0, 8mm 45 pct fig, simple pared helic
Precio: 195.6
Fabricación y suministro de conductos CONAIRE FIRE PROTECT W de geometría circular, tipo pared simple helicoidal de acero galvanizado en caliente calidad DX51D+Z250/275, de 250mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30003 | ml | TUBO HELICOIDAL GALVA 3000 100 JG FIRE PROTECT W CONAIRE D=250 | 0.333 | 480.51 | 160.01 |
| 100WCO9003 | u | CODO GALVA 90º SEGMENTADO 100 JG FIRE PROTECT W CONAIRE D=250 | 0.054 | 174.7 | 9.43 |
| 100WCO4003 | u | CODO GALVA 45º SEGMENTADO 100 JG FIRE PROTECT W CONAIRE D=250 | 0.129 | 101.44 | 13.09 |
| 100WTS9003 | u | TE SIMPLE GALVA 90º SEGMENTADA 100 JG FIRE PROTECT W CONAIRE D=250 | 0.028 | 224.11 | 6.28 |
| 100WRC006 | u | REDUCCION CONCENTRICA GALVA SEGMENTADA 100 JG FIRE PROTECT W CONAIRE D=300/250 | 0.039 | 159.47 | 6.22 |
| CME005 | u | MANGUITO UNION GALVA SPIRO ST VENT-MU CONAIRE d=250 | 0.199 | 2.88 | 0.57 |
|  |  | Total |  |  | 195.6 |

**CCCFIP10025055** ml Cond CONAIRE FIRE PROTECT W 100 mm circular, D=250 mm, espesor 0, 8mm 55 pct fig, simple pared helic
Precio: 203.66
Fabricación y suministro de conductos CONAIRE FIRE PROTECT W de geometría circular, tipo pared simple helicoidal de acero galvanizado en caliente calidad DX51D+Z250/275, de 250mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30003 | ml | TUBO HELICOIDAL GALVA 3000 100 JG FIRE PROTECT W CONAIRE D=250 | 0.333 | 480.51 | 160.01 |
| 100WCO9003 | u | CODO GALVA 90º SEGMENTADO 100 JG FIRE PROTECT W CONAIRE D=250 | 0.066 | 174.7 | 11.53 |
| 100WCO4003 | u | CODO GALVA 45º SEGMENTADO 100 JG FIRE PROTECT W CONAIRE D=250 | 0.157 | 101.44 | 15.93 |
| 100WTS9003 | u | TE SIMPLE GALVA 90º SEGMENTADA 100 JG FIRE PROTECT W CONAIRE D=250 | 0.035 | 224.11 | 7.84 |
| 100WRC006 | u | REDUCCION CONCENTRICA GALVA SEGMENTADA 100 JG FIRE PROTECT W CONAIRE D=300/250 | 0.048 | 159.47 | 7.65 |
| CME005 | u | MANGUITO UNION GALVA SPIRO ST VENT-MU CONAIRE d=250 | 0.244 | 2.88 | 0.70 |
|  |  | Total |  |  | 203.66 |

###### CCCFIP100300 300 MM

**CCCFIP10030015** ml Cond CONAIRE FIRE PROTECT W 100 mm circular, D=300 mm, espesor 0, 8mm 15 pct fig, simple pared helic
Precio: 205.26
Fabricación y suministro de conductos CONAIRE FIRE PROTECT W de geometría circular, tipo pared simple helicoidal de acero galvanizado en caliente calidad DX51D+Z250/275, de 300mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30004 | ml | TUBO HELICOIDAL GALVA 3000 100 JG FIRE PROTECT W CONAIRE D=300 | 0.333 | 572.39 | 190.61 |
| 100WCO9004 | u | CODO GALVA 90º SEGMENTADO 100 JG FIRE PROTECT W CONAIRE D=300 | 0.018 | 224.67 | 4.04 |
| 100WCO4004 | u | CODO GALVA 45º SEGMENTADO 100 JG FIRE PROTECT W CONAIRE D=300 | 0.043 | 129.34 | 5.56 |
| 100WTS9004 | u | TE SIMPLE GALVA 90º SEGMENTADA 100 JG FIRE PROTECT W CONAIRE D=300 | 0.009 | 274.73 | 2.47 |
| 100WRC010 | u | REDUCCION CONCENTRICA GALVA SEGMENTADA 100 JG FIRE PROTECT W CONAIRE D=355/300 | 0.013 | 182.79 | 2.38 |
| CME006 | u | MANGUITO UNION GALVA SPIRO ST VENT-MU CONAIRE d=300 | 0.066 | 3.07 | 0.20 |
|  |  | Total |  |  | 205.26 |

**CCCFIP10030025** ml Cond CONAIRE FIRE PROTECT W 100 mm circular, D=300 mm, espesor 0, 8mm 25 pct fig, simple pared helic
Precio: 215.29
Fabricación y suministro de conductos CONAIRE FIRE PROTECT W de geometría circular, tipo pared simple helicoidal de acero galvanizado en caliente calidad DX51D+Z250/275, de 300mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30004 | ml | TUBO HELICOIDAL GALVA 3000 100 JG FIRE PROTECT W CONAIRE D=300 | 0.333 | 572.39 | 190.61 |
| 100WCO9004 | u | CODO GALVA 90º SEGMENTADO 100 JG FIRE PROTECT W CONAIRE D=300 | 0.03 | 224.67 | 6.74 |
| 100WCO4004 | u | CODO GALVA 45º SEGMENTADO 100 JG FIRE PROTECT W CONAIRE D=300 | 0.071 | 129.34 | 9.18 |
| 100WTS9004 | u | TE SIMPLE GALVA 90º SEGMENTADA 100 JG FIRE PROTECT W CONAIRE D=300 | 0.016 | 274.73 | 4.40 |
| 100WRC010 | u | REDUCCION CONCENTRICA GALVA SEGMENTADA 100 JG FIRE PROTECT W CONAIRE D=355/300 | 0.022 | 182.79 | 4.02 |
| CME006 | u | MANGUITO UNION GALVA SPIRO ST VENT-MU CONAIRE d=300 | 0.111 | 3.07 | 0.34 |
|  |  | Total |  |  | 215.29 |

**CCCFIP10030035** ml Cond CONAIRE FIRE PROTECT W 100 mm circular, D=300 mm, espesor 0, 8mm 35 pct fig, simple pared helic
Precio: 225.17
Fabricación y suministro de conductos CONAIRE FIRE PROTECT W de geometría circular, tipo pared simple helicoidal de acero galvanizado en caliente calidad DX51D+Z250/275, de 300mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30004 | ml | TUBO HELICOIDAL GALVA 3000 100 JG FIRE PROTECT W CONAIRE D=300 | 0.333 | 572.39 | 190.61 |
| 100WCO9004 | u | CODO GALVA 90º SEGMENTADO 100 JG FIRE PROTECT W CONAIRE D=300 | 0.042 | 224.67 | 9.44 |
| 100WCO4004 | u | CODO GALVA 45º SEGMENTADO 100 JG FIRE PROTECT W CONAIRE D=300 | 0.1 | 129.34 | 12.93 |
| 100WTS9004 | u | TE SIMPLE GALVA 90º SEGMENTADA 100 JG FIRE PROTECT W CONAIRE D=300 | 0.022 | 274.73 | 6.04 |
| 100WRC010 | u | REDUCCION CONCENTRICA GALVA SEGMENTADA 100 JG FIRE PROTECT W CONAIRE D=355/300 | 0.031 | 182.79 | 5.67 |
| CME006 | u | MANGUITO UNION GALVA SPIRO ST VENT-MU CONAIRE d=300 | 0.155 | 3.07 | 0.48 |
|  |  | Total |  |  | 225.17 |

**CCCFIP10030045** ml Cond CONAIRE FIRE PROTECT W 100 mm circular, D=300 mm, espesor 0, 8mm 45 pct fig, simple pared helic
Precio: 234.85
Fabricación y suministro de conductos CONAIRE FIRE PROTECT W de geometría circular, tipo pared simple helicoidal de acero galvanizado en caliente calidad DX51D+Z250/275, de 300mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30004 | ml | TUBO HELICOIDAL GALVA 3000 100 JG FIRE PROTECT W CONAIRE D=300 | 0.333 | 572.39 | 190.61 |
| 100WCO9004 | u | CODO GALVA 90º SEGMENTADO 100 JG FIRE PROTECT W CONAIRE D=300 | 0.054 | 224.67 | 12.13 |
| 100WCO4004 | u | CODO GALVA 45º SEGMENTADO 100 JG FIRE PROTECT W CONAIRE D=300 | 0.129 | 129.34 | 16.68 |
| 100WTS9004 | u | TE SIMPLE GALVA 90º SEGMENTADA 100 JG FIRE PROTECT W CONAIRE D=300 | 0.028 | 274.73 | 7.69 |
| 100WRC010 | u | REDUCCION CONCENTRICA GALVA SEGMENTADA 100 JG FIRE PROTECT W CONAIRE D=355/300 | 0.039 | 182.79 | 7.13 |
| CME006 | u | MANGUITO UNION GALVA SPIRO ST VENT-MU CONAIRE d=300 | 0.199 | 3.07 | 0.61 |
|  |  | Total |  |  | 234.85 |

**CCCFIP10030055** ml Cond CONAIRE FIRE PROTECT W 100 mm circular, D=300 mm, espesor 0, 8mm 55 pct fig, simple pared helic
Precio: 244.89
Fabricación y suministro de conductos CONAIRE FIRE PROTECT W de geometría circular, tipo pared simple helicoidal de acero galvanizado en caliente calidad DX51D+Z250/275, de 300mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30004 | ml | TUBO HELICOIDAL GALVA 3000 100 JG FIRE PROTECT W CONAIRE D=300 | 0.333 | 572.39 | 190.61 |
| 100WCO9004 | u | CODO GALVA 90º SEGMENTADO 100 JG FIRE PROTECT W CONAIRE D=300 | 0.066 | 224.67 | 14.83 |
| 100WCO4004 | u | CODO GALVA 45º SEGMENTADO 100 JG FIRE PROTECT W CONAIRE D=300 | 0.157 | 129.34 | 20.31 |
| 100WTS9004 | u | TE SIMPLE GALVA 90º SEGMENTADA 100 JG FIRE PROTECT W CONAIRE D=300 | 0.035 | 274.73 | 9.62 |
| 100WRC010 | u | REDUCCION CONCENTRICA GALVA SEGMENTADA 100 JG FIRE PROTECT W CONAIRE D=355/300 | 0.048 | 182.79 | 8.77 |
| CME006 | u | MANGUITO UNION GALVA SPIRO ST VENT-MU CONAIRE d=300 | 0.244 | 3.07 | 0.75 |
|  |  | Total |  |  | 244.89 |

###### CCCFIP100355 355 MM

**CCCFIP10035515** ml Cond CONAIRE FIRE PROTECT W 100 mm circular, D=355 mm, espesor 0, 8mm 15 pct fig, simple pared helic
Precio: 245.03
Fabricación y suministro de conductos CONAIRE FIRE PROTECT W de geometría circular, tipo pared simple helicoidal de acero galvanizado en caliente calidad DX51D+Z250/275, de 355mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30005 | ml | TUBO HELICOIDAL GALVA 3000 100 JG FIRE PROTECT W CONAIRE D=355 | 0.333 | 683.63 | 227.65 |
| 100WCO9005 | u | CODO GALVA 90º SEGMENTADO 100 JG FIRE PROTECT W CONAIRE D=355 | 0.018 | 274.41 | 4.94 |
| 100WCO4005 | u | CODO GALVA 45º SEGMENTADO 100 JG FIRE PROTECT W CONAIRE D=355 | 0.043 | 155.49 | 6.69 |
| 100WTS9005 | u | TE SIMPLE GALVA 90º SEGMENTADA 100 JG FIRE PROTECT W CONAIRE D=355 | 0.009 | 310.06 | 2.79 |
| 100WRC015 | u | REDUCCION CONCENTRICA GALVA SEGMENTADA 100 JG FIRE PROTECT W CONAIRE D=400/355 | 0.013 | 209.26 | 2.72 |
| CME007 | u | MANGUITO UNION GALVA SPIRO ST VENT-MU CONAIRE d=355 | 0.066 | 3.61 | 0.24 |
|  |  | Total |  |  | 245.03 |

**CCCFIP10035525** ml Cond CONAIRE FIRE PROTECT W 100 mm circular, D=355 mm, espesor 0, 8mm 25 pct fig, simple pared helic
Precio: 256.88
Fabricación y suministro de conductos CONAIRE FIRE PROTECT W de geometría circular, tipo pared simple helicoidal de acero galvanizado en caliente calidad DX51D+Z250/275, de 355mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30005 | ml | TUBO HELICOIDAL GALVA 3000 100 JG FIRE PROTECT W CONAIRE D=355 | 0.333 | 683.63 | 227.65 |
| 100WCO9005 | u | CODO GALVA 90º SEGMENTADO 100 JG FIRE PROTECT W CONAIRE D=355 | 0.03 | 274.41 | 8.23 |
| 100WCO4005 | u | CODO GALVA 45º SEGMENTADO 100 JG FIRE PROTECT W CONAIRE D=355 | 0.071 | 155.49 | 11.04 |
| 100WTS9005 | u | TE SIMPLE GALVA 90º SEGMENTADA 100 JG FIRE PROTECT W CONAIRE D=355 | 0.016 | 310.06 | 4.96 |
| 100WRC015 | u | REDUCCION CONCENTRICA GALVA SEGMENTADA 100 JG FIRE PROTECT W CONAIRE D=400/355 | 0.022 | 209.26 | 4.60 |
| CME007 | u | MANGUITO UNION GALVA SPIRO ST VENT-MU CONAIRE d=355 | 0.111 | 3.61 | 0.40 |
|  |  | Total |  |  | 256.88 |

**CCCFIP10035535** ml Cond CONAIRE FIRE PROTECT W 100 mm circular, D=355 mm, espesor 0, 8mm 35 pct fig, simple pared helic
Precio: 268.6
Fabricación y suministro de conductos CONAIRE FIRE PROTECT W de geometría circular, tipo pared simple helicoidal de acero galvanizado en caliente calidad DX51D+Z250/275, de 355mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30005 | ml | TUBO HELICOIDAL GALVA 3000 100 JG FIRE PROTECT W CONAIRE D=355 | 0.333 | 683.63 | 227.65 |
| 100WCO9005 | u | CODO GALVA 90º SEGMENTADO 100 JG FIRE PROTECT W CONAIRE D=355 | 0.042 | 274.41 | 11.53 |
| 100WCO4005 | u | CODO GALVA 45º SEGMENTADO 100 JG FIRE PROTECT W CONAIRE D=355 | 0.1 | 155.49 | 15.55 |
| 100WTS9005 | u | TE SIMPLE GALVA 90º SEGMENTADA 100 JG FIRE PROTECT W CONAIRE D=355 | 0.022 | 310.06 | 6.82 |
| 100WRC015 | u | REDUCCION CONCENTRICA GALVA SEGMENTADA 100 JG FIRE PROTECT W CONAIRE D=400/355 | 0.031 | 209.26 | 6.49 |
| CME007 | u | MANGUITO UNION GALVA SPIRO ST VENT-MU CONAIRE d=355 | 0.155 | 3.61 | 0.56 |
|  |  | Total |  |  | 268.6 |

**CCCFIP10035545** ml Cond CONAIRE FIRE PROTECT W 100 mm circular, D=355 mm, espesor 0, 8mm 45 pct fig, simple pared helic
Precio: 280.09
Fabricación y suministro de conductos CONAIRE FIRE PROTECT W de geometría circular, tipo pared simple helicoidal de acero galvanizado en caliente calidad DX51D+Z250/275, de 355mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30005 | ml | TUBO HELICOIDAL GALVA 3000 100 JG FIRE PROTECT W CONAIRE D=355 | 0.333 | 683.63 | 227.65 |
| 100WCO9005 | u | CODO GALVA 90º SEGMENTADO 100 JG FIRE PROTECT W CONAIRE D=355 | 0.054 | 274.41 | 14.82 |
| 100WCO4005 | u | CODO GALVA 45º SEGMENTADO 100 JG FIRE PROTECT W CONAIRE D=355 | 0.129 | 155.49 | 20.06 |
| 100WTS9005 | u | TE SIMPLE GALVA 90º SEGMENTADA 100 JG FIRE PROTECT W CONAIRE D=355 | 0.028 | 310.06 | 8.68 |
| 100WRC015 | u | REDUCCION CONCENTRICA GALVA SEGMENTADA 100 JG FIRE PROTECT W CONAIRE D=400/355 | 0.039 | 209.26 | 8.16 |
| CME007 | u | MANGUITO UNION GALVA SPIRO ST VENT-MU CONAIRE d=355 | 0.199 | 3.61 | 0.72 |
|  |  | Total |  |  | 280.09 |

**CCCFIP10035555** ml Cond CONAIRE FIRE PROTECT W 100 mm circular, D=355 mm, espesor 0, 8mm 55 pct fig, simple pared helic
Precio: 291.94
Fabricación y suministro de conductos CONAIRE FIRE PROTECT W de geometría circular, tipo pared simple helicoidal de acero galvanizado en caliente calidad DX51D+Z250/275, de 355mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30005 | ml | TUBO HELICOIDAL GALVA 3000 100 JG FIRE PROTECT W CONAIRE D=355 | 0.333 | 683.63 | 227.65 |
| 100WCO9005 | u | CODO GALVA 90º SEGMENTADO 100 JG FIRE PROTECT W CONAIRE D=355 | 0.066 | 274.41 | 18.11 |
| 100WCO4005 | u | CODO GALVA 45º SEGMENTADO 100 JG FIRE PROTECT W CONAIRE D=355 | 0.157 | 155.49 | 24.41 |
| 100WTS9005 | u | TE SIMPLE GALVA 90º SEGMENTADA 100 JG FIRE PROTECT W CONAIRE D=355 | 0.035 | 310.06 | 10.85 |
| 100WRC015 | u | REDUCCION CONCENTRICA GALVA SEGMENTADA 100 JG FIRE PROTECT W CONAIRE D=400/355 | 0.048 | 209.26 | 10.04 |
| CME007 | u | MANGUITO UNION GALVA SPIRO ST VENT-MU CONAIRE d=355 | 0.244 | 3.61 | 0.88 |
|  |  | Total |  |  | 291.94 |

###### CCCFIP100400 400 MM

**CCCFIP10040015** ml Cond CONAIRE FIRE PROTECT W 100 mm circular, D=400 mm, espesor 0, 8mm 15 pct fig, simple pared helic
Precio: 278.67
Fabricación y suministro de conductos CONAIRE FIRE PROTECT W de geometría circular, tipo pared simple helicoidal de acero galvanizado en caliente calidad DX51D+Z250/275, de 400mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30006 | ml | TUBO HELICOIDAL GALVA 3000 100 JG FIRE PROTECT W CONAIRE D=400 | 0.333 | 772.27 | 257.17 |
| 100WCO9006 | u | CODO GALVA 90º SEGMENTADO 100 JG FIRE PROTECT W CONAIRE D=400 | 0.018 | 340.71 | 6.13 |
| 100WCO4006 | u | CODO GALVA 45º SEGMENTADO 100 JG FIRE PROTECT W CONAIRE D=400 | 0.043 | 187.52 | 8.06 |
| 100WTS9006 | u | TE SIMPLE GALVA 90º SEGMENTADA 100 JG FIRE PROTECT W CONAIRE D=400 | 0.009 | 391.98 | 3.53 |
| 100WRC021 | u | REDUCCION CONCENTRICA GALVA SEGMENTADA 100 JG FIRE PROTECT W CONAIRE D=450/400 | 0.013 | 270.22 | 3.51 |
| CME008 | u | MANGUITO UNION GALVA SPIRO ST VENT-MU CONAIRE d=400 | 0.066 | 4.1 | 0.27 |
|  |  | Total |  |  | 278.67 |

**CCCFIP10040025** ml Cond CONAIRE FIRE PROTECT W 100 mm circular, D=400 mm, espesor 0, 8mm 25 pct fig, simple pared helic
Precio: 293.37
Fabricación y suministro de conductos CONAIRE FIRE PROTECT W de geometría circular, tipo pared simple helicoidal de acero galvanizado en caliente calidad DX51D+Z250/275, de 400mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30006 | ml | TUBO HELICOIDAL GALVA 3000 100 JG FIRE PROTECT W CONAIRE D=400 | 0.333 | 772.27 | 257.17 |
| 100WCO9006 | u | CODO GALVA 90º SEGMENTADO 100 JG FIRE PROTECT W CONAIRE D=400 | 0.03 | 340.71 | 10.22 |
| 100WCO4006 | u | CODO GALVA 45º SEGMENTADO 100 JG FIRE PROTECT W CONAIRE D=400 | 0.071 | 187.52 | 13.31 |
| 100WTS9006 | u | TE SIMPLE GALVA 90º SEGMENTADA 100 JG FIRE PROTECT W CONAIRE D=400 | 0.016 | 391.98 | 6.27 |
| 100WRC021 | u | REDUCCION CONCENTRICA GALVA SEGMENTADA 100 JG FIRE PROTECT W CONAIRE D=450/400 | 0.022 | 270.22 | 5.94 |
| CME008 | u | MANGUITO UNION GALVA SPIRO ST VENT-MU CONAIRE d=400 | 0.111 | 4.1 | 0.46 |
|  |  | Total |  |  | 293.37 |

**CCCFIP10040035** ml Cond CONAIRE FIRE PROTECT W 100 mm circular, D=400 mm, espesor 0, 8mm 35 pct fig, simple pared helic
Precio: 307.87
Fabricación y suministro de conductos CONAIRE FIRE PROTECT W de geometría circular, tipo pared simple helicoidal de acero galvanizado en caliente calidad DX51D+Z250/275, de 400mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30006 | ml | TUBO HELICOIDAL GALVA 3000 100 JG FIRE PROTECT W CONAIRE D=400 | 0.333 | 772.27 | 257.17 |
| 100WCO9006 | u | CODO GALVA 90º SEGMENTADO 100 JG FIRE PROTECT W CONAIRE D=400 | 0.042 | 340.71 | 14.31 |
| 100WCO4006 | u | CODO GALVA 45º SEGMENTADO 100 JG FIRE PROTECT W CONAIRE D=400 | 0.1 | 187.52 | 18.75 |
| 100WTS9006 | u | TE SIMPLE GALVA 90º SEGMENTADA 100 JG FIRE PROTECT W CONAIRE D=400 | 0.022 | 391.98 | 8.62 |
| 100WRC021 | u | REDUCCION CONCENTRICA GALVA SEGMENTADA 100 JG FIRE PROTECT W CONAIRE D=450/400 | 0.031 | 270.22 | 8.38 |
| CME008 | u | MANGUITO UNION GALVA SPIRO ST VENT-MU CONAIRE d=400 | 0.155 | 4.1 | 0.64 |
|  |  | Total |  |  | 307.87 |

**CCCFIP10040045** ml Cond CONAIRE FIRE PROTECT W 100 mm circular, D=400 mm, espesor 0, 8mm 45 pct fig, simple pared helic
Precio: 322.1
Fabricación y suministro de conductos CONAIRE FIRE PROTECT W de geometría circular, tipo pared simple helicoidal de acero galvanizado en caliente calidad DX51D+Z250/275, de 400mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30006 | ml | TUBO HELICOIDAL GALVA 3000 100 JG FIRE PROTECT W CONAIRE D=400 | 0.333 | 772.27 | 257.17 |
| 100WCO9006 | u | CODO GALVA 90º SEGMENTADO 100 JG FIRE PROTECT W CONAIRE D=400 | 0.054 | 340.71 | 18.40 |
| 100WCO4006 | u | CODO GALVA 45º SEGMENTADO 100 JG FIRE PROTECT W CONAIRE D=400 | 0.129 | 187.52 | 24.19 |
| 100WTS9006 | u | TE SIMPLE GALVA 90º SEGMENTADA 100 JG FIRE PROTECT W CONAIRE D=400 | 0.028 | 391.98 | 10.98 |
| 100WRC021 | u | REDUCCION CONCENTRICA GALVA SEGMENTADA 100 JG FIRE PROTECT W CONAIRE D=450/400 | 0.039 | 270.22 | 10.54 |
| CME008 | u | MANGUITO UNION GALVA SPIRO ST VENT-MU CONAIRE d=400 | 0.199 | 4.1 | 0.82 |
|  |  | Total |  |  | 322.1 |

**CCCFIP10040055** ml Cond CONAIRE FIRE PROTECT W 100 mm circular, D=400 mm, espesor 0, 8mm 55 pct fig, simple pared helic
Precio: 336.79
Fabricación y suministro de conductos CONAIRE FIRE PROTECT W de geometría circular, tipo pared simple helicoidal de acero galvanizado en caliente calidad DX51D+Z250/275, de 400mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30006 | ml | TUBO HELICOIDAL GALVA 3000 100 JG FIRE PROTECT W CONAIRE D=400 | 0.333 | 772.27 | 257.17 |
| 100WCO9006 | u | CODO GALVA 90º SEGMENTADO 100 JG FIRE PROTECT W CONAIRE D=400 | 0.066 | 340.71 | 22.49 |
| 100WCO4006 | u | CODO GALVA 45º SEGMENTADO 100 JG FIRE PROTECT W CONAIRE D=400 | 0.157 | 187.52 | 29.44 |
| 100WTS9006 | u | TE SIMPLE GALVA 90º SEGMENTADA 100 JG FIRE PROTECT W CONAIRE D=400 | 0.035 | 391.98 | 13.72 |
| 100WRC021 | u | REDUCCION CONCENTRICA GALVA SEGMENTADA 100 JG FIRE PROTECT W CONAIRE D=450/400 | 0.048 | 270.22 | 12.97 |
| CME008 | u | MANGUITO UNION GALVA SPIRO ST VENT-MU CONAIRE d=400 | 0.244 | 4.1 | 1.00 |
|  |  | Total |  |  | 336.79 |

###### CCCFIP100450 450 MM

**CCCFIP10045015** ml Cond CONAIRE FIRE PROTECT W 100 mm circular, D=450 mm, espesor 0, 8mm 15 pct fig, simple pared helic
Precio: 315.62
Fabricación y suministro de conductos CONAIRE FIRE PROTECT W de geometría circular, tipo pared simple helicoidal de acero galvanizado en caliente calidad DX51D+Z250/275, de 450mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30007 | ml | TUBO HELICOIDAL GALVA 3000 100 JG FIRE PROTECT W CONAIRE D=450 | 0.333 | 870.04 | 289.72 |
| 100WCO9007 | u | CODO GALVA 90º SEGMENTADO 100 JG FIRE PROTECT W CONAIRE D=450 | 0.018 | 413.48 | 7.44 |
| 100WCO4007 | u | CODO GALVA 45º SEGMENTADO 100 JG FIRE PROTECT W CONAIRE D=450 | 0.043 | 230.95 | 9.93 |
| 100WTS9007 | u | TE SIMPLE GALVA 90º SEGMENTADA 100 JG FIRE PROTECT W CONAIRE D=450 | 0.009 | 479.75 | 4.32 |
| 100WRC027 | u | REDUCCION CONCENTRICA GALVA SEGMENTADA 100 JG FIRE PROTECT W CONAIRE D=500/450 | 0.013 | 299.8 | 3.90 |
| CME009 | u | MANGUITO UNION GALVA SPIRO ST VENT-MU CONAIRE d=450 | 0.066 | 4.66 | 0.31 |
|  |  | Total |  |  | 315.62 |

**CCCFIP10045025** ml Cond CONAIRE FIRE PROTECT W 100 mm circular, D=450 mm, espesor 0, 8mm 25 pct fig, simple pared helic
Precio: 333.32
Fabricación y suministro de conductos CONAIRE FIRE PROTECT W de geometría circular, tipo pared simple helicoidal de acero galvanizado en caliente calidad DX51D+Z250/275, de 450mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30007 | ml | TUBO HELICOIDAL GALVA 3000 100 JG FIRE PROTECT W CONAIRE D=450 | 0.333 | 870.04 | 289.72 |
| 100WCO9007 | u | CODO GALVA 90º SEGMENTADO 100 JG FIRE PROTECT W CONAIRE D=450 | 0.03 | 413.48 | 12.40 |
| 100WCO4007 | u | CODO GALVA 45º SEGMENTADO 100 JG FIRE PROTECT W CONAIRE D=450 | 0.071 | 230.95 | 16.40 |
| 100WTS9007 | u | TE SIMPLE GALVA 90º SEGMENTADA 100 JG FIRE PROTECT W CONAIRE D=450 | 0.016 | 479.75 | 7.68 |
| 100WRC027 | u | REDUCCION CONCENTRICA GALVA SEGMENTADA 100 JG FIRE PROTECT W CONAIRE D=500/450 | 0.022 | 299.8 | 6.60 |
| CME009 | u | MANGUITO UNION GALVA SPIRO ST VENT-MU CONAIRE d=450 | 0.111 | 4.66 | 0.52 |
|  |  | Total |  |  | 333.32 |

**CCCFIP10045035** ml Cond CONAIRE FIRE PROTECT W 100 mm circular, D=450 mm, espesor 0, 8mm 35 pct fig, simple pared helic
Precio: 350.75
Fabricación y suministro de conductos CONAIRE FIRE PROTECT W de geometría circular, tipo pared simple helicoidal de acero galvanizado en caliente calidad DX51D+Z250/275, de 450mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30007 | ml | TUBO HELICOIDAL GALVA 3000 100 JG FIRE PROTECT W CONAIRE D=450 | 0.333 | 870.04 | 289.72 |
| 100WCO9007 | u | CODO GALVA 90º SEGMENTADO 100 JG FIRE PROTECT W CONAIRE D=450 | 0.042 | 413.48 | 17.37 |
| 100WCO4007 | u | CODO GALVA 45º SEGMENTADO 100 JG FIRE PROTECT W CONAIRE D=450 | 0.1 | 230.95 | 23.10 |
| 100WTS9007 | u | TE SIMPLE GALVA 90º SEGMENTADA 100 JG FIRE PROTECT W CONAIRE D=450 | 0.022 | 479.75 | 10.55 |
| 100WRC027 | u | REDUCCION CONCENTRICA GALVA SEGMENTADA 100 JG FIRE PROTECT W CONAIRE D=500/450 | 0.031 | 299.8 | 9.29 |
| CME009 | u | MANGUITO UNION GALVA SPIRO ST VENT-MU CONAIRE d=450 | 0.155 | 4.66 | 0.72 |
|  |  | Total |  |  | 350.75 |

**CCCFIP10045045** ml Cond CONAIRE FIRE PROTECT W 100 mm circular, D=450 mm, espesor 0, 8mm 45 pct fig, simple pared helic
Precio: 367.89
Fabricación y suministro de conductos CONAIRE FIRE PROTECT W de geometría circular, tipo pared simple helicoidal de acero galvanizado en caliente calidad DX51D+Z250/275, de 450mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30007 | ml | TUBO HELICOIDAL GALVA 3000 100 JG FIRE PROTECT W CONAIRE D=450 | 0.333 | 870.04 | 289.72 |
| 100WCO9007 | u | CODO GALVA 90º SEGMENTADO 100 JG FIRE PROTECT W CONAIRE D=450 | 0.054 | 413.48 | 22.33 |
| 100WCO4007 | u | CODO GALVA 45º SEGMENTADO 100 JG FIRE PROTECT W CONAIRE D=450 | 0.129 | 230.95 | 29.79 |
| 100WTS9007 | u | TE SIMPLE GALVA 90º SEGMENTADA 100 JG FIRE PROTECT W CONAIRE D=450 | 0.028 | 479.75 | 13.43 |
| 100WRC027 | u | REDUCCION CONCENTRICA GALVA SEGMENTADA 100 JG FIRE PROTECT W CONAIRE D=500/450 | 0.039 | 299.8 | 11.69 |
| CME009 | u | MANGUITO UNION GALVA SPIRO ST VENT-MU CONAIRE d=450 | 0.199 | 4.66 | 0.93 |
|  |  | Total |  |  | 367.89 |

**CCCFIP10045055** ml Cond CONAIRE FIRE PROTECT W 100 mm circular, D=450 mm, espesor 0, 8mm 55 pct fig, simple pared helic
Precio: 385.59
Fabricación y suministro de conductos CONAIRE FIRE PROTECT W de geometría circular, tipo pared simple helicoidal de acero galvanizado en caliente calidad DX51D+Z250/275, de 450mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30007 | ml | TUBO HELICOIDAL GALVA 3000 100 JG FIRE PROTECT W CONAIRE D=450 | 0.333 | 870.04 | 289.72 |
| 100WCO9007 | u | CODO GALVA 90º SEGMENTADO 100 JG FIRE PROTECT W CONAIRE D=450 | 0.066 | 413.48 | 27.29 |
| 100WCO4007 | u | CODO GALVA 45º SEGMENTADO 100 JG FIRE PROTECT W CONAIRE D=450 | 0.157 | 230.95 | 36.26 |
| 100WTS9007 | u | TE SIMPLE GALVA 90º SEGMENTADA 100 JG FIRE PROTECT W CONAIRE D=450 | 0.035 | 479.75 | 16.79 |
| 100WRC027 | u | REDUCCION CONCENTRICA GALVA SEGMENTADA 100 JG FIRE PROTECT W CONAIRE D=500/450 | 0.048 | 299.8 | 14.39 |
| CME009 | u | MANGUITO UNION GALVA SPIRO ST VENT-MU CONAIRE d=450 | 0.244 | 4.66 | 1.14 |
|  |  | Total |  |  | 385.59 |

###### CCCFIP100500 500 MM

**CCCFIP10050015** ml Cond CONAIRE FIRE PROTECT W 100 mm circular, D=500 mm, espesor 0, 8mm 15 pct fig, simple pared helic
Precio: 355.43
Fabricación y suministro de conductos CONAIRE FIRE PROTECT W de geometría circular, tipo pared simple helicoidal de acero galvanizado en caliente calidad DX51D+Z250/275, de 500mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30008 | ml | TUBO HELICOIDAL GALVA 3000 100 JG FIRE PROTECT W CONAIRE D=500 | 0.333 | 979.53 | 326.18 |
| 100WCO9008 | u | CODO GALVA 90º SEGMENTADO 100 JG FIRE PROTECT W CONAIRE D=500 | 0.018 | 483.2 | 8.70 |
| 100WCO4008 | u | CODO GALVA 45º SEGMENTADO 100 JG FIRE PROTECT W CONAIRE D=500 | 0.043 | 272.93 | 11.74 |
| 100WTS9008 | u | TE SIMPLE GALVA 90º SEGMENTADA 100 JG FIRE PROTECT W CONAIRE D=500 | 0.009 | 544.14 | 4.90 |
| 100WRC034 | u | REDUCCION CONCENTRICA GALVA SEGMENTADA 100 JG FIRE PROTECT W CONAIRE D=560/500 | 0.013 | 273.47 | 3.56 |
| CME010 | u | MANGUITO UNION GALVA SPIRO ST VENT-MU CONAIRE d=500 | 0.066 | 5.32 | 0.35 |
|  |  | Total |  |  | 355.43 |

**CCCFIP10050025** ml Cond CONAIRE FIRE PROTECT W 100 mm circular, D=500 mm, espesor 0, 8mm 25 pct fig, simple pared helic
Precio: 375.38
Fabricación y suministro de conductos CONAIRE FIRE PROTECT W de geometría circular, tipo pared simple helicoidal de acero galvanizado en caliente calidad DX51D+Z250/275, de 500mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30008 | ml | TUBO HELICOIDAL GALVA 3000 100 JG FIRE PROTECT W CONAIRE D=500 | 0.333 | 979.53 | 326.18 |
| 100WCO9008 | u | CODO GALVA 90º SEGMENTADO 100 JG FIRE PROTECT W CONAIRE D=500 | 0.03 | 483.2 | 14.50 |
| 100WCO4008 | u | CODO GALVA 45º SEGMENTADO 100 JG FIRE PROTECT W CONAIRE D=500 | 0.071 | 272.93 | 19.38 |
| 100WTS9008 | u | TE SIMPLE GALVA 90º SEGMENTADA 100 JG FIRE PROTECT W CONAIRE D=500 | 0.016 | 544.14 | 8.71 |
| 100WRC034 | u | REDUCCION CONCENTRICA GALVA SEGMENTADA 100 JG FIRE PROTECT W CONAIRE D=560/500 | 0.022 | 273.47 | 6.02 |
| CME010 | u | MANGUITO UNION GALVA SPIRO ST VENT-MU CONAIRE d=500 | 0.111 | 5.32 | 0.59 |
|  |  | Total |  |  | 375.38 |

**CCCFIP10050035** ml Cond CONAIRE FIRE PROTECT W 100 mm circular, D=500 mm, espesor 0, 8mm 35 pct fig, simple pared helic
Precio: 395.03
Fabricación y suministro de conductos CONAIRE FIRE PROTECT W de geometría circular, tipo pared simple helicoidal de acero galvanizado en caliente calidad DX51D+Z250/275, de 500mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30008 | ml | TUBO HELICOIDAL GALVA 3000 100 JG FIRE PROTECT W CONAIRE D=500 | 0.333 | 979.53 | 326.18 |
| 100WCO9008 | u | CODO GALVA 90º SEGMENTADO 100 JG FIRE PROTECT W CONAIRE D=500 | 0.042 | 483.2 | 20.29 |
| 100WCO4008 | u | CODO GALVA 45º SEGMENTADO 100 JG FIRE PROTECT W CONAIRE D=500 | 0.1 | 272.93 | 27.29 |
| 100WTS9008 | u | TE SIMPLE GALVA 90º SEGMENTADA 100 JG FIRE PROTECT W CONAIRE D=500 | 0.022 | 544.14 | 11.97 |
| 100WRC034 | u | REDUCCION CONCENTRICA GALVA SEGMENTADA 100 JG FIRE PROTECT W CONAIRE D=560/500 | 0.031 | 273.47 | 8.48 |
| CME010 | u | MANGUITO UNION GALVA SPIRO ST VENT-MU CONAIRE d=500 | 0.155 | 5.32 | 0.82 |
|  |  | Total |  |  | 395.03 |

**CCCFIP10050045** ml Cond CONAIRE FIRE PROTECT W 100 mm circular, D=500 mm, espesor 0, 8mm 45 pct fig, simple pared helic
Precio: 414.45
Fabricación y suministro de conductos CONAIRE FIRE PROTECT W de geometría circular, tipo pared simple helicoidal de acero galvanizado en caliente calidad DX51D+Z250/275, de 500mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30008 | ml | TUBO HELICOIDAL GALVA 3000 100 JG FIRE PROTECT W CONAIRE D=500 | 0.333 | 979.53 | 326.18 |
| 100WCO9008 | u | CODO GALVA 90º SEGMENTADO 100 JG FIRE PROTECT W CONAIRE D=500 | 0.054 | 483.2 | 26.09 |
| 100WCO4008 | u | CODO GALVA 45º SEGMENTADO 100 JG FIRE PROTECT W CONAIRE D=500 | 0.129 | 272.93 | 35.21 |
| 100WTS9008 | u | TE SIMPLE GALVA 90º SEGMENTADA 100 JG FIRE PROTECT W CONAIRE D=500 | 0.028 | 544.14 | 15.24 |
| 100WRC034 | u | REDUCCION CONCENTRICA GALVA SEGMENTADA 100 JG FIRE PROTECT W CONAIRE D=560/500 | 0.039 | 273.47 | 10.67 |
| CME010 | u | MANGUITO UNION GALVA SPIRO ST VENT-MU CONAIRE d=500 | 0.199 | 5.32 | 1.06 |
|  |  | Total |  |  | 414.45 |

**CCCFIP10050055** ml Cond CONAIRE FIRE PROTECT W 100 mm circular, D=500 mm, espesor 0, 8mm 55 pct fig, simple pared helic
Precio: 434.39
Fabricación y suministro de conductos CONAIRE FIRE PROTECT W de geometría circular, tipo pared simple helicoidal de acero galvanizado en caliente calidad DX51D+Z250/275, de 500mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30008 | ml | TUBO HELICOIDAL GALVA 3000 100 JG FIRE PROTECT W CONAIRE D=500 | 0.333 | 979.53 | 326.18 |
| 100WCO9008 | u | CODO GALVA 90º SEGMENTADO 100 JG FIRE PROTECT W CONAIRE D=500 | 0.066 | 483.2 | 31.89 |
| 100WCO4008 | u | CODO GALVA 45º SEGMENTADO 100 JG FIRE PROTECT W CONAIRE D=500 | 0.157 | 272.93 | 42.85 |
| 100WTS9008 | u | TE SIMPLE GALVA 90º SEGMENTADA 100 JG FIRE PROTECT W CONAIRE D=500 | 0.035 | 544.14 | 19.04 |
| 100WRC034 | u | REDUCCION CONCENTRICA GALVA SEGMENTADA 100 JG FIRE PROTECT W CONAIRE D=560/500 | 0.048 | 273.47 | 13.13 |
| CME010 | u | MANGUITO UNION GALVA SPIRO ST VENT-MU CONAIRE d=500 | 0.244 | 5.32 | 1.30 |
|  |  | Total |  |  | 434.39 |

###### CCCFIP100560 560 MM

**CCCFIP10056015** ml Cond CONAIRE FIRE PROTECT W 100 mm circular, D=560 mm, espesor 0, 8mm 15 pct fig, simple pared helic
Precio: 399.35
Fabricación y suministro de conductos CONAIRE FIRE PROTECT W de geometría circular, tipo pared simple helicoidal de acero galvanizado en caliente calidad DX51D+Z250/275, de 560mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30009 | ml | TUBO HELICOIDAL GALVA 3000 100 JG FIRE PROTECT W CONAIRE D=560 | 0.333 | 1098.71 | 365.87 |
| 100WCO9009 | u | CODO GALVA 90º SEGMENTADO 100 JG FIRE PROTECT W CONAIRE D=560 | 0.018 | 530.96 | 9.56 |
| 100WCO4009 | u | CODO GALVA 45º SEGMENTADO 100 JG FIRE PROTECT W CONAIRE D=560 | 0.043 | 299.44 | 12.88 |
| 100WTS9009 | u | TE SIMPLE GALVA 90º SEGMENTADA 100 JG FIRE PROTECT W CONAIRE D=560 | 0.009 | 596.09 | 5.36 |
| 100WRC042 | u | REDUCCION CONCENTRICA GALVA SEGMENTADA 100 JG FIRE PROTECT W CONAIRE D=600/560 | 0.013 | 403.52 | 5.25 |
| CME011 | u | MANGUITO UNION GALVA SPIRO ST VENT-MU CONAIRE d=560 | 0.066 | 6.47 | 0.43 |
|  |  | Total |  |  | 399.35 |

**CCCFIP10056025** ml Cond CONAIRE FIRE PROTECT W 100 mm circular, D=560 mm, espesor 0, 8mm 25 pct fig, simple pared helic
Precio: 422.2
Fabricación y suministro de conductos CONAIRE FIRE PROTECT W de geometría circular, tipo pared simple helicoidal de acero galvanizado en caliente calidad DX51D+Z250/275, de 560mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30009 | ml | TUBO HELICOIDAL GALVA 3000 100 JG FIRE PROTECT W CONAIRE D=560 | 0.333 | 1098.71 | 365.87 |
| 100WCO9009 | u | CODO GALVA 90º SEGMENTADO 100 JG FIRE PROTECT W CONAIRE D=560 | 0.03 | 530.96 | 15.93 |
| 100WCO4009 | u | CODO GALVA 45º SEGMENTADO 100 JG FIRE PROTECT W CONAIRE D=560 | 0.071 | 299.44 | 21.26 |
| 100WTS9009 | u | TE SIMPLE GALVA 90º SEGMENTADA 100 JG FIRE PROTECT W CONAIRE D=560 | 0.016 | 596.09 | 9.54 |
| 100WRC042 | u | REDUCCION CONCENTRICA GALVA SEGMENTADA 100 JG FIRE PROTECT W CONAIRE D=600/560 | 0.022 | 403.52 | 8.88 |
| CME011 | u | MANGUITO UNION GALVA SPIRO ST VENT-MU CONAIRE d=560 | 0.111 | 6.47 | 0.72 |
|  |  | Total |  |  | 422.2 |

**CCCFIP10056035** ml Cond CONAIRE FIRE PROTECT W 100 mm circular, D=560 mm, espesor 0, 8mm 35 pct fig, simple pared helic
Precio: 444.73
Fabricación y suministro de conductos CONAIRE FIRE PROTECT W de geometría circular, tipo pared simple helicoidal de acero galvanizado en caliente calidad DX51D+Z250/275, de 560mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30009 | ml | TUBO HELICOIDAL GALVA 3000 100 JG FIRE PROTECT W CONAIRE D=560 | 0.333 | 1098.71 | 365.87 |
| 100WCO9009 | u | CODO GALVA 90º SEGMENTADO 100 JG FIRE PROTECT W CONAIRE D=560 | 0.042 | 530.96 | 22.30 |
| 100WCO4009 | u | CODO GALVA 45º SEGMENTADO 100 JG FIRE PROTECT W CONAIRE D=560 | 0.1 | 299.44 | 29.94 |
| 100WTS9009 | u | TE SIMPLE GALVA 90º SEGMENTADA 100 JG FIRE PROTECT W CONAIRE D=560 | 0.022 | 596.09 | 13.11 |
| 100WRC042 | u | REDUCCION CONCENTRICA GALVA SEGMENTADA 100 JG FIRE PROTECT W CONAIRE D=600/560 | 0.031 | 403.52 | 12.51 |
| CME011 | u | MANGUITO UNION GALVA SPIRO ST VENT-MU CONAIRE d=560 | 0.155 | 6.47 | 1.00 |
|  |  | Total |  |  | 444.73 |

**CCCFIP10056045** ml Cond CONAIRE FIRE PROTECT W 100 mm circular, D=560 mm, espesor 0, 8mm 45 pct fig, simple pared helic
Precio: 466.89
Fabricación y suministro de conductos CONAIRE FIRE PROTECT W de geometría circular, tipo pared simple helicoidal de acero galvanizado en caliente calidad DX51D+Z250/275, de 560mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30009 | ml | TUBO HELICOIDAL GALVA 3000 100 JG FIRE PROTECT W CONAIRE D=560 | 0.333 | 1098.71 | 365.87 |
| 100WCO9009 | u | CODO GALVA 90º SEGMENTADO 100 JG FIRE PROTECT W CONAIRE D=560 | 0.054 | 530.96 | 28.67 |
| 100WCO4009 | u | CODO GALVA 45º SEGMENTADO 100 JG FIRE PROTECT W CONAIRE D=560 | 0.129 | 299.44 | 38.63 |
| 100WTS9009 | u | TE SIMPLE GALVA 90º SEGMENTADA 100 JG FIRE PROTECT W CONAIRE D=560 | 0.028 | 596.09 | 16.69 |
| 100WRC042 | u | REDUCCION CONCENTRICA GALVA SEGMENTADA 100 JG FIRE PROTECT W CONAIRE D=600/560 | 0.039 | 403.52 | 15.74 |
| CME011 | u | MANGUITO UNION GALVA SPIRO ST VENT-MU CONAIRE d=560 | 0.199 | 6.47 | 1.29 |
|  |  | Total |  |  | 466.89 |

**CCCFIP10056055** ml Cond CONAIRE FIRE PROTECT W 100 mm circular, D=560 mm, espesor 0, 8mm 55 pct fig, simple pared helic
Precio: 489.73
Fabricación y suministro de conductos CONAIRE FIRE PROTECT W de geometría circular, tipo pared simple helicoidal de acero galvanizado en caliente calidad DX51D+Z250/275, de 560mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30009 | ml | TUBO HELICOIDAL GALVA 3000 100 JG FIRE PROTECT W CONAIRE D=560 | 0.333 | 1098.71 | 365.87 |
| 100WCO9009 | u | CODO GALVA 90º SEGMENTADO 100 JG FIRE PROTECT W CONAIRE D=560 | 0.066 | 530.96 | 35.04 |
| 100WCO4009 | u | CODO GALVA 45º SEGMENTADO 100 JG FIRE PROTECT W CONAIRE D=560 | 0.157 | 299.44 | 47.01 |
| 100WTS9009 | u | TE SIMPLE GALVA 90º SEGMENTADA 100 JG FIRE PROTECT W CONAIRE D=560 | 0.035 | 596.09 | 20.86 |
| 100WRC042 | u | REDUCCION CONCENTRICA GALVA SEGMENTADA 100 JG FIRE PROTECT W CONAIRE D=600/560 | 0.048 | 403.52 | 19.37 |
| CME011 | u | MANGUITO UNION GALVA SPIRO ST VENT-MU CONAIRE d=560 | 0.244 | 6.47 | 1.58 |
|  |  | Total |  |  | 489.73 |

###### CCCFIP100600 600 MM

**CCCFIP10060015** ml Cond CONAIRE FIRE PROTECT W 100 mm circular, D=600 mm, espesor 0, 8mm 15 pct fig, simple pared helic
Precio: 432.41
Fabricación y suministro de conductos CONAIRE FIRE PROTECT W de geometría circular, tipo pared simple helicoidal de acero galvanizado en caliente calidad DX51D+Z250/275, de 600mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 100WMR30010 | ml | TUBO HELICOIDAL GALVA 3000 100 JG FIRE PROTECT W CONAIRE D=600 | 0.333 | 1177.72 | 392.18 |
| 100WCO9010 | u | CODO GALVA 90º SEGMENTADO 100 JG FIRE PROTECT W CONAIRE D=600 | 0.018 | 665.25 | 11.97 |
| 100WCO4010 | u | CODO GALVA 45º SEGMENTADO 100 JG FIRE PROTECT W CONAIRE D=600 | 0.043 | 367.57 | 15.81 |
| 100WTS9010 | u | TE SIMPLE GALVA 90º SEGMENTADA 100 JG FIRE PROTECT W CONAIRE D=600 | 0.009 | 750.03 | 6.75 |
| 100WRC042 | u | REDUCCION CONCENTRICA GALVA SEGMENTADA 100 JG FIRE PROTECT W CONAIRE D=600/560 | 0.013 | 403.52 | 5.25 |
| CME012 | u | MANGUITO UNION GALVA SPIRO ST VENT-MU CONAIRE d=600 | 0.066 | 6.75 | 0.45 |
|  |  | Total |  |  | 432.41 |

**CCCFIP10060025** ml Cond CONAIRE FIRE PROTECT W 100 mm circular, D=600 mm, espesor 0, 8mm 25 pct fig, simple pared helic
Precio: 459.87
Fabricación y suministro de conductos CONAIRE FIRE PROTECT W de geometría circular, tipo pared simple helicoidal de acero galvanizado en caliente calidad DX51D+Z250/275, de 600mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 100WMR30010 | ml | TUBO HELICOIDAL GALVA 3000 100 JG FIRE PROTECT W CONAIRE D=600 | 0.333 | 1177.72 | 392.18 |
| 100WCO9010 | u | CODO GALVA 90º SEGMENTADO 100 JG FIRE PROTECT W CONAIRE D=600 | 0.03 | 665.25 | 19.96 |
| 100WCO4010 | u | CODO GALVA 45º SEGMENTADO 100 JG FIRE PROTECT W CONAIRE D=600 | 0.071 | 367.57 | 26.10 |
| 100WTS9010 | u | TE SIMPLE GALVA 90º SEGMENTADA 100 JG FIRE PROTECT W CONAIRE D=600 | 0.016 | 750.03 | 12.00 |
| 100WRC042 | u | REDUCCION CONCENTRICA GALVA SEGMENTADA 100 JG FIRE PROTECT W CONAIRE D=600/560 | 0.022 | 403.52 | 8.88 |
| CME012 | u | MANGUITO UNION GALVA SPIRO ST VENT-MU CONAIRE d=600 | 0.111 | 6.75 | 0.75 |
|  |  | Total |  |  | 459.87 |

**CCCFIP10060035** ml Cond CONAIRE FIRE PROTECT W 100 mm circular, D=600 mm, espesor 0, 8mm 35 pct fig, simple pared helic
Precio: 486.94
Fabricación y suministro de conductos CONAIRE FIRE PROTECT W de geometría circular, tipo pared simple helicoidal de acero galvanizado en caliente calidad DX51D+Z250/275, de 600mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 100WMR30010 | ml | TUBO HELICOIDAL GALVA 3000 100 JG FIRE PROTECT W CONAIRE D=600 | 0.333 | 1177.72 | 392.18 |
| 100WCO9010 | u | CODO GALVA 90º SEGMENTADO 100 JG FIRE PROTECT W CONAIRE D=600 | 0.042 | 665.25 | 27.94 |
| 100WCO4010 | u | CODO GALVA 45º SEGMENTADO 100 JG FIRE PROTECT W CONAIRE D=600 | 0.1 | 367.57 | 36.76 |
| 100WTS9010 | u | TE SIMPLE GALVA 90º SEGMENTADA 100 JG FIRE PROTECT W CONAIRE D=600 | 0.022 | 750.03 | 16.50 |
| 100WRC042 | u | REDUCCION CONCENTRICA GALVA SEGMENTADA 100 JG FIRE PROTECT W CONAIRE D=600/560 | 0.031 | 403.52 | 12.51 |
| CME012 | u | MANGUITO UNION GALVA SPIRO ST VENT-MU CONAIRE d=600 | 0.155 | 6.75 | 1.05 |
|  |  | Total |  |  | 486.94 |

**CCCFIP10060045** ml Cond CONAIRE FIRE PROTECT W 100 mm circular, D=600 mm, espesor 0, 8mm 45 pct fig, simple pared helic
Precio: 513.6
Fabricación y suministro de conductos CONAIRE FIRE PROTECT W de geometría circular, tipo pared simple helicoidal de acero galvanizado en caliente calidad DX51D+Z250/275, de 600mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 100WMR30010 | ml | TUBO HELICOIDAL GALVA 3000 100 JG FIRE PROTECT W CONAIRE D=600 | 0.333 | 1177.72 | 392.18 |
| 100WCO9010 | u | CODO GALVA 90º SEGMENTADO 100 JG FIRE PROTECT W CONAIRE D=600 | 0.054 | 665.25 | 35.92 |
| 100WCO4010 | u | CODO GALVA 45º SEGMENTADO 100 JG FIRE PROTECT W CONAIRE D=600 | 0.129 | 367.57 | 47.42 |
| 100WTS9010 | u | TE SIMPLE GALVA 90º SEGMENTADA 100 JG FIRE PROTECT W CONAIRE D=600 | 0.028 | 750.03 | 21.00 |
| 100WRC042 | u | REDUCCION CONCENTRICA GALVA SEGMENTADA 100 JG FIRE PROTECT W CONAIRE D=600/560 | 0.039 | 403.52 | 15.74 |
| CME012 | u | MANGUITO UNION GALVA SPIRO ST VENT-MU CONAIRE d=600 | 0.199 | 6.75 | 1.34 |
|  |  | Total |  |  | 513.6 |

**CCCFIP10060055** ml Cond CONAIRE FIRE PROTECT W 100 mm circular, D=600 mm, espesor 0, 8mm 55 pct fig, simple pared helic
Precio: 541.07
Fabricación y suministro de conductos CONAIRE FIRE PROTECT W de geometría circular, tipo pared simple helicoidal de acero galvanizado en caliente calidad DX51D+Z250/275, de 600mm de diámetro y 0,8 mm de espesor, incorpora en el exterior de la pared del conducto un aislamiento térmico resistente al fuego reforzado con malla de acero galvanizado de composicion especial resistente a altas temperaturas ULTIMATE PROTECT-W de la marca ISOVER de 100 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 100WMR30010 | ml | TUBO HELICOIDAL GALVA 3000 100 JG FIRE PROTECT W CONAIRE D=600 | 0.333 | 1177.72 | 392.18 |
| 100WCO9010 | u | CODO GALVA 90º SEGMENTADO 100 JG FIRE PROTECT W CONAIRE D=600 | 0.066 | 665.25 | 43.91 |
| 100WCO4010 | u | CODO GALVA 45º SEGMENTADO 100 JG FIRE PROTECT W CONAIRE D=600 | 0.157 | 367.57 | 57.71 |
| 100WTS9010 | u | TE SIMPLE GALVA 90º SEGMENTADA 100 JG FIRE PROTECT W CONAIRE D=600 | 0.035 | 750.03 | 26.25 |
| 100WRC042 | u | REDUCCION CONCENTRICA GALVA SEGMENTADA 100 JG FIRE PROTECT W CONAIRE D=600/560 | 0.048 | 403.52 | 19.37 |
| CME012 | u | MANGUITO UNION GALVA SPIRO ST VENT-MU CONAIRE d=600 | 0.244 | 6.75 | 1.65 |
|  |  | Total |  |  | 541.07 |

###### JGFIPRT120 JG FIRE PROTECT 120 mm

###### CCCFIP120150 150 MM

**CCCFIP12015015** ml Cond CONAIRE FIRE PROTECT W 120 mm circular, D=150 mm, espesor 0, 8mm 15 pct fig, simple pared helic
Precio: 115.95
Fabricación y suministro de conductos CONAIRE FIRE PROTECT W de geometría circular, tipo pared simple helicoidal de acero galvanizado en caliente calidad DX51D+Z250/275, de 150mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30001 | ml | TUBO HELICOIDAL GALVA 3000 120 JG FIRE PROTECT W CONAIRE D=150 | 0.333 | 325.13 | 108.27 |
| 120WCO9001 | u | CODO GALVA 90º SEGMENTADO 120 JG FIRE PROTECT W CONAIRE D=150 | 0.018 | 109.63 | 1.97 |
| 120WCO4001 | u | CODO GALVA 45º SEGMENTADO 120 JG FIRE PROTECT W CONAIRE D=150 | 0.043 | 66.91 | 2.88 |
| 120WTS9001 | u | TE SIMPLE GALVA 90º SEGMENTADA 120 JG FIRE PROTECT W CONAIRE D=150 | 0.009 | 146.02 | 1.31 |
| 120WRC001 | u | REDUCCION CONCENTRICA GALVA SEGMENTADA 120 JG FIRE PROTECT W CONAIRE D=200/150 | 0.013 | 108.57 | 1.41 |
| CME003 | u | MANGUITO UNION GALVA SPIRO ST VENT-MU CONAIRE d=150 | 0.066 | 1.68 | 0.11 |
|  |  | Total |  |  | 115.95 |

**CCCFIP12015025** ml Cond CONAIRE FIRE PROTECT W 120 mm circular, D=150 mm, espesor 0, 8mm 25 pct fig, simple pared helic
Precio: 121.23
Fabricación y suministro de conductos CONAIRE FIRE PROTECT W de geometría circular, tipo pared simple helicoidal de acero galvanizado en caliente calidad DX51D+Z250/275, de 150mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30001 | ml | TUBO HELICOIDAL GALVA 3000 120 JG FIRE PROTECT W CONAIRE D=150 | 0.333 | 325.13 | 108.27 |
| 120WCO9001 | u | CODO GALVA 90º SEGMENTADO 120 JG FIRE PROTECT W CONAIRE D=150 | 0.03 | 109.63 | 3.29 |
| 120WCO4001 | u | CODO GALVA 45º SEGMENTADO 120 JG FIRE PROTECT W CONAIRE D=150 | 0.071 | 66.91 | 4.75 |
| 120WTS9001 | u | TE SIMPLE GALVA 90º SEGMENTADA 120 JG FIRE PROTECT W CONAIRE D=150 | 0.016 | 146.02 | 2.34 |
| 120WRC001 | u | REDUCCION CONCENTRICA GALVA SEGMENTADA 120 JG FIRE PROTECT W CONAIRE D=200/150 | 0.022 | 108.57 | 2.39 |
| CME003 | u | MANGUITO UNION GALVA SPIRO ST VENT-MU CONAIRE d=150 | 0.111 | 1.68 | 0.19 |
|  |  | Total |  |  | 121.23 |

**CCCFIP12015035** ml Cond CONAIRE FIRE PROTECT W 120 mm circular, D=150 mm, espesor 0, 8mm 35 pct fig, simple pared helic
Precio: 126.4
Fabricación y suministro de conductos CONAIRE FIRE PROTECT W de geometría circular, tipo pared simple helicoidal de acero galvanizado en caliente calidad DX51D+Z250/275, de 150mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30001 | ml | TUBO HELICOIDAL GALVA 3000 120 JG FIRE PROTECT W CONAIRE D=150 | 0.333 | 325.13 | 108.27 |
| 120WCO9001 | u | CODO GALVA 90º SEGMENTADO 120 JG FIRE PROTECT W CONAIRE D=150 | 0.042 | 109.63 | 4.60 |
| 120WCO4001 | u | CODO GALVA 45º SEGMENTADO 120 JG FIRE PROTECT W CONAIRE D=150 | 0.1 | 66.91 | 6.69 |
| 120WTS9001 | u | TE SIMPLE GALVA 90º SEGMENTADA 120 JG FIRE PROTECT W CONAIRE D=150 | 0.022 | 146.02 | 3.21 |
| 120WRC001 | u | REDUCCION CONCENTRICA GALVA SEGMENTADA 120 JG FIRE PROTECT W CONAIRE D=200/150 | 0.031 | 108.57 | 3.37 |
| CME003 | u | MANGUITO UNION GALVA SPIRO ST VENT-MU CONAIRE d=150 | 0.155 | 1.68 | 0.26 |
|  |  | Total |  |  | 126.4 |

**CCCFIP12015045** ml Cond CONAIRE FIRE PROTECT W 120 mm circular, D=150 mm, espesor 0, 8mm 45 pct fig, simple pared helic
Precio: 131.47
Fabricación y suministro de conductos CONAIRE FIRE PROTECT W de geometría circular, tipo pared simple helicoidal de acero galvanizado en caliente calidad DX51D+Z250/275, de 150mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30001 | ml | TUBO HELICOIDAL GALVA 3000 120 JG FIRE PROTECT W CONAIRE D=150 | 0.333 | 325.13 | 108.27 |
| 120WCO9001 | u | CODO GALVA 90º SEGMENTADO 120 JG FIRE PROTECT W CONAIRE D=150 | 0.054 | 109.63 | 5.92 |
| 120WCO4001 | u | CODO GALVA 45º SEGMENTADO 120 JG FIRE PROTECT W CONAIRE D=150 | 0.129 | 66.91 | 8.63 |
| 120WTS9001 | u | TE SIMPLE GALVA 90º SEGMENTADA 120 JG FIRE PROTECT W CONAIRE D=150 | 0.028 | 146.02 | 4.09 |
| 120WRC001 | u | REDUCCION CONCENTRICA GALVA SEGMENTADA 120 JG FIRE PROTECT W CONAIRE D=200/150 | 0.039 | 108.57 | 4.23 |
| CME003 | u | MANGUITO UNION GALVA SPIRO ST VENT-MU CONAIRE d=150 | 0.199 | 1.68 | 0.33 |
|  |  | Total |  |  | 131.47 |

**CCCFIP12015055** ml Cond CONAIRE FIRE PROTECT W 120 mm circular, D=150 mm, espesor 0, 8mm 55 pct fig, simple pared helic
Precio: 136.74
Fabricación y suministro de conductos CONAIRE FIRE PROTECT W de geometría circular, tipo pared simple helicoidal de acero galvanizado en caliente calidad DX51D+Z250/275, de 150mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30001 | ml | TUBO HELICOIDAL GALVA 3000 120 JG FIRE PROTECT W CONAIRE D=150 | 0.333 | 325.13 | 108.27 |
| 120WCO9001 | u | CODO GALVA 90º SEGMENTADO 120 JG FIRE PROTECT W CONAIRE D=150 | 0.066 | 109.63 | 7.24 |
| 120WCO4001 | u | CODO GALVA 45º SEGMENTADO 120 JG FIRE PROTECT W CONAIRE D=150 | 0.157 | 66.91 | 10.50 |
| 120WTS9001 | u | TE SIMPLE GALVA 90º SEGMENTADA 120 JG FIRE PROTECT W CONAIRE D=150 | 0.035 | 146.02 | 5.11 |
| 120WRC001 | u | REDUCCION CONCENTRICA GALVA SEGMENTADA 120 JG FIRE PROTECT W CONAIRE D=200/150 | 0.048 | 108.57 | 5.21 |
| CME003 | u | MANGUITO UNION GALVA SPIRO ST VENT-MU CONAIRE d=150 | 0.244 | 1.68 | 0.41 |
|  |  | Total |  |  | 136.74 |

###### CCCFIP120200 200 MM

**CCCFIP12020015** ml Cond CONAIRE FIRE PROTECT W 120 mm circular, D=200 mm, espesor 0, 8mm 15 pct fig, simple pared helic
Precio: 154.72
Fabricación y suministro de conductos CONAIRE FIRE PROTECT W de geometría circular, tipo pared simple helicoidal de acero galvanizado en caliente calidad DX51D+Z250/275, de 200mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30002 | ml | TUBO HELICOIDAL GALVA 3000 120 JG FIRE PROTECT W CONAIRE D=200 | 0.333 | 438.36 | 145.97 |
| 120WCO9002 | u | CODO GALVA 90º SEGMENTADO 120 JG FIRE PROTECT W CONAIRE D=200 | 0.018 | 127.79 | 2.30 |
| 120WCO4002 | u | CODO GALVA 45º SEGMENTADO 120 JG FIRE PROTECT W CONAIRE D=200 | 0.043 | 76.02 | 3.27 |
| 120WTS9002 | u | TE SIMPLE GALVA 90º SEGMENTADA 120 JG FIRE PROTECT W CONAIRE D=200 | 0.009 | 154.96 | 1.39 |
| 120WRC003 | u | REDUCCION CONCENTRICA GALVA SEGMENTADA 120 JG FIRE PROTECT W CONAIRE D=250/200 | 0.013 | 126.66 | 1.65 |
| CME004 | u | MANGUITO UNION GALVA SPIRO ST VENT-MU CONAIRE d=200 | 0.066 | 2.16 | 0.14 |
|  |  | Total |  |  | 154.72 |

**CCCFIP12020025** ml Cond CONAIRE FIRE PROTECT W 120 mm circular, D=200 mm, espesor 0, 8mm 25 pct fig, simple pared helic
Precio: 160.71
Fabricación y suministro de conductos CONAIRE FIRE PROTECT W de geometría circular, tipo pared simple helicoidal de acero galvanizado en caliente calidad DX51D+Z250/275, de 200mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30002 | ml | TUBO HELICOIDAL GALVA 3000 120 JG FIRE PROTECT W CONAIRE D=200 | 0.333 | 438.36 | 145.97 |
| 120WCO9002 | u | CODO GALVA 90º SEGMENTADO 120 JG FIRE PROTECT W CONAIRE D=200 | 0.03 | 127.79 | 3.83 |
| 120WCO4002 | u | CODO GALVA 45º SEGMENTADO 120 JG FIRE PROTECT W CONAIRE D=200 | 0.071 | 76.02 | 5.40 |
| 120WTS9002 | u | TE SIMPLE GALVA 90º SEGMENTADA 120 JG FIRE PROTECT W CONAIRE D=200 | 0.016 | 154.96 | 2.48 |
| 120WRC003 | u | REDUCCION CONCENTRICA GALVA SEGMENTADA 120 JG FIRE PROTECT W CONAIRE D=250/200 | 0.022 | 126.66 | 2.79 |
| CME004 | u | MANGUITO UNION GALVA SPIRO ST VENT-MU CONAIRE d=200 | 0.111 | 2.16 | 0.24 |
|  |  | Total |  |  | 160.71 |

**CCCFIP12020035** ml Cond CONAIRE FIRE PROTECT W 120 mm circular, D=200 mm, espesor 0, 8mm 35 pct fig, simple pared helic
Precio: 166.61
Fabricación y suministro de conductos CONAIRE FIRE PROTECT W de geometría circular, tipo pared simple helicoidal de acero galvanizado en caliente calidad DX51D+Z250/275, de 200mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30002 | ml | TUBO HELICOIDAL GALVA 3000 120 JG FIRE PROTECT W CONAIRE D=200 | 0.333 | 438.36 | 145.97 |
| 120WCO9002 | u | CODO GALVA 90º SEGMENTADO 120 JG FIRE PROTECT W CONAIRE D=200 | 0.042 | 127.79 | 5.37 |
| 120WCO4002 | u | CODO GALVA 45º SEGMENTADO 120 JG FIRE PROTECT W CONAIRE D=200 | 0.1 | 76.02 | 7.60 |
| 120WTS9002 | u | TE SIMPLE GALVA 90º SEGMENTADA 120 JG FIRE PROTECT W CONAIRE D=200 | 0.022 | 154.96 | 3.41 |
| 120WRC003 | u | REDUCCION CONCENTRICA GALVA SEGMENTADA 120 JG FIRE PROTECT W CONAIRE D=250/200 | 0.031 | 126.66 | 3.93 |
| CME004 | u | MANGUITO UNION GALVA SPIRO ST VENT-MU CONAIRE d=200 | 0.155 | 2.16 | 0.33 |
|  |  | Total |  |  | 166.61 |

**CCCFIP12020045** ml Cond CONAIRE FIRE PROTECT W 120 mm circular, D=200 mm, espesor 0, 8mm 45 pct fig, simple pared helic
Precio: 172.39
Fabricación y suministro de conductos CONAIRE FIRE PROTECT W de geometría circular, tipo pared simple helicoidal de acero galvanizado en caliente calidad DX51D+Z250/275, de 200mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30002 | ml | TUBO HELICOIDAL GALVA 3000 120 JG FIRE PROTECT W CONAIRE D=200 | 0.333 | 438.36 | 145.97 |
| 120WCO9002 | u | CODO GALVA 90º SEGMENTADO 120 JG FIRE PROTECT W CONAIRE D=200 | 0.054 | 127.79 | 6.90 |
| 120WCO4002 | u | CODO GALVA 45º SEGMENTADO 120 JG FIRE PROTECT W CONAIRE D=200 | 0.129 | 76.02 | 9.81 |
| 120WTS9002 | u | TE SIMPLE GALVA 90º SEGMENTADA 120 JG FIRE PROTECT W CONAIRE D=200 | 0.028 | 154.96 | 4.34 |
| 120WRC003 | u | REDUCCION CONCENTRICA GALVA SEGMENTADA 120 JG FIRE PROTECT W CONAIRE D=250/200 | 0.039 | 126.66 | 4.94 |
| CME004 | u | MANGUITO UNION GALVA SPIRO ST VENT-MU CONAIRE d=200 | 0.199 | 2.16 | 0.43 |
|  |  | Total |  |  | 172.39 |

**CCCFIP12020055** ml Cond CONAIRE FIRE PROTECT W 120 mm circular, D=200 mm, espesor 0, 8mm 55 pct fig, simple pared helic
Precio: 178.37
Fabricación y suministro de conductos CONAIRE FIRE PROTECT W de geometría circular, tipo pared simple helicoidal de acero galvanizado en caliente calidad DX51D+Z250/275, de 200mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30002 | ml | TUBO HELICOIDAL GALVA 3000 120 JG FIRE PROTECT W CONAIRE D=200 | 0.333 | 438.36 | 145.97 |
| 120WCO9002 | u | CODO GALVA 90º SEGMENTADO 120 JG FIRE PROTECT W CONAIRE D=200 | 0.066 | 127.79 | 8.43 |
| 120WCO4002 | u | CODO GALVA 45º SEGMENTADO 120 JG FIRE PROTECT W CONAIRE D=200 | 0.157 | 76.02 | 11.94 |
| 120WTS9002 | u | TE SIMPLE GALVA 90º SEGMENTADA 120 JG FIRE PROTECT W CONAIRE D=200 | 0.035 | 154.96 | 5.42 |
| 120WRC003 | u | REDUCCION CONCENTRICA GALVA SEGMENTADA 120 JG FIRE PROTECT W CONAIRE D=250/200 | 0.048 | 126.66 | 6.08 |
| CME004 | u | MANGUITO UNION GALVA SPIRO ST VENT-MU CONAIRE d=200 | 0.244 | 2.16 | 0.53 |
|  |  | Total |  |  | 178.37 |

###### CCCFIP120250 250 MM

**CCCFIP12025015** ml Cond CONAIRE FIRE PROTECT W 120 mm circular, D=250 mm, espesor 0, 8mm 15 pct fig, simple pared helic
Precio: 189.77
Fabricación y suministro de conductos CONAIRE FIRE PROTECT W de geometría circular, tipo pared simple helicoidal de acero galvanizado en caliente calidad DX51D+Z250/275, de 250mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30003 | ml | TUBO HELICOIDAL GALVA 3000 120 JG FIRE PROTECT W CONAIRE D=250 | 0.333 | 531.17 | 176.88 |
| 120WCO9003 | u | CODO GALVA 90º SEGMENTADO 120 JG FIRE PROTECT W CONAIRE D=250 | 0.018 | 191.19 | 3.44 |
| 120WCO4003 | u | CODO GALVA 45º SEGMENTADO 120 JG FIRE PROTECT W CONAIRE D=250 | 0.043 | 110.9 | 4.77 |
| 120WTS9003 | u | TE SIMPLE GALVA 90º SEGMENTADA 120 JG FIRE PROTECT W CONAIRE D=250 | 0.009 | 245.89 | 2.21 |
| 120WRC006 | u | REDUCCION CONCENTRICA GALVA SEGMENTADA 120 JG FIRE PROTECT W CONAIRE D=300/250 | 0.013 | 175.14 | 2.28 |
| CME005 | u | MANGUITO UNION GALVA SPIRO ST VENT-MU CONAIRE d=250 | 0.066 | 2.88 | 0.19 |
|  |  | Total |  |  | 189.77 |

**CCCFIP12025025** ml Cond CONAIRE FIRE PROTECT W 120 mm circular, D=250 mm, espesor 0, 8mm 25 pct fig, simple pared helic
Precio: 198.59
Fabricación y suministro de conductos CONAIRE FIRE PROTECT W de geometría circular, tipo pared simple helicoidal de acero galvanizado en caliente calidad DX51D+Z250/275, de 250mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30003 | ml | TUBO HELICOIDAL GALVA 3000 120 JG FIRE PROTECT W CONAIRE D=250 | 0.333 | 531.17 | 176.88 |
| 120WCO9003 | u | CODO GALVA 90º SEGMENTADO 120 JG FIRE PROTECT W CONAIRE D=250 | 0.03 | 191.19 | 5.74 |
| 120WCO4003 | u | CODO GALVA 45º SEGMENTADO 120 JG FIRE PROTECT W CONAIRE D=250 | 0.071 | 110.9 | 7.87 |
| 120WTS9003 | u | TE SIMPLE GALVA 90º SEGMENTADA 120 JG FIRE PROTECT W CONAIRE D=250 | 0.016 | 245.89 | 3.93 |
| 120WRC006 | u | REDUCCION CONCENTRICA GALVA SEGMENTADA 120 JG FIRE PROTECT W CONAIRE D=300/250 | 0.022 | 175.14 | 3.85 |
| CME005 | u | MANGUITO UNION GALVA SPIRO ST VENT-MU CONAIRE d=250 | 0.111 | 2.88 | 0.32 |
|  |  | Total |  |  | 198.59 |

**CCCFIP12025035** ml Cond CONAIRE FIRE PROTECT W 120 mm circular, D=250 mm, espesor 0, 8mm 35 pct fig, simple pared helic
Precio: 207.29
Fabricación y suministro de conductos CONAIRE FIRE PROTECT W de geometría circular, tipo pared simple helicoidal de acero galvanizado en caliente calidad DX51D+Z250/275, de 250mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30003 | ml | TUBO HELICOIDAL GALVA 3000 120 JG FIRE PROTECT W CONAIRE D=250 | 0.333 | 531.17 | 176.88 |
| 120WCO9003 | u | CODO GALVA 90º SEGMENTADO 120 JG FIRE PROTECT W CONAIRE D=250 | 0.042 | 191.19 | 8.03 |
| 120WCO4003 | u | CODO GALVA 45º SEGMENTADO 120 JG FIRE PROTECT W CONAIRE D=250 | 0.1 | 110.9 | 11.09 |
| 120WTS9003 | u | TE SIMPLE GALVA 90º SEGMENTADA 120 JG FIRE PROTECT W CONAIRE D=250 | 0.022 | 245.89 | 5.41 |
| 120WRC006 | u | REDUCCION CONCENTRICA GALVA SEGMENTADA 120 JG FIRE PROTECT W CONAIRE D=300/250 | 0.031 | 175.14 | 5.43 |
| CME005 | u | MANGUITO UNION GALVA SPIRO ST VENT-MU CONAIRE d=250 | 0.155 | 2.88 | 0.45 |
|  |  | Total |  |  | 207.29 |

**CCCFIP12025045** ml Cond CONAIRE FIRE PROTECT W 120 mm circular, D=250 mm, espesor 0, 8mm 45 pct fig, simple pared helic
Precio: 215.79
Fabricación y suministro de conductos CONAIRE FIRE PROTECT W de geometría circular, tipo pared simple helicoidal de acero galvanizado en caliente calidad DX51D+Z250/275, de 250mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30003 | ml | TUBO HELICOIDAL GALVA 3000 120 JG FIRE PROTECT W CONAIRE D=250 | 0.333 | 531.17 | 176.88 |
| 120WCO9003 | u | CODO GALVA 90º SEGMENTADO 120 JG FIRE PROTECT W CONAIRE D=250 | 0.054 | 191.19 | 10.32 |
| 120WCO4003 | u | CODO GALVA 45º SEGMENTADO 120 JG FIRE PROTECT W CONAIRE D=250 | 0.129 | 110.9 | 14.31 |
| 120WTS9003 | u | TE SIMPLE GALVA 90º SEGMENTADA 120 JG FIRE PROTECT W CONAIRE D=250 | 0.028 | 245.89 | 6.88 |
| 120WRC006 | u | REDUCCION CONCENTRICA GALVA SEGMENTADA 120 JG FIRE PROTECT W CONAIRE D=300/250 | 0.039 | 175.14 | 6.83 |
| CME005 | u | MANGUITO UNION GALVA SPIRO ST VENT-MU CONAIRE d=250 | 0.199 | 2.88 | 0.57 |
|  |  | Total |  |  | 215.79 |

**CCCFIP12025055** ml Cond CONAIRE FIRE PROTECT W 120 mm circular, D=250 mm, espesor 0, 8mm 55 pct fig, simple pared helic
Precio: 224.63
Fabricación y suministro de conductos CONAIRE FIRE PROTECT W de geometría circular, tipo pared simple helicoidal de acero galvanizado en caliente calidad DX51D+Z250/275, de 250mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30003 | ml | TUBO HELICOIDAL GALVA 3000 120 JG FIRE PROTECT W CONAIRE D=250 | 0.333 | 531.17 | 176.88 |
| 120WCO9003 | u | CODO GALVA 90º SEGMENTADO 120 JG FIRE PROTECT W CONAIRE D=250 | 0.066 | 191.19 | 12.62 |
| 120WCO4003 | u | CODO GALVA 45º SEGMENTADO 120 JG FIRE PROTECT W CONAIRE D=250 | 0.157 | 110.9 | 17.41 |
| 120WTS9003 | u | TE SIMPLE GALVA 90º SEGMENTADA 120 JG FIRE PROTECT W CONAIRE D=250 | 0.035 | 245.89 | 8.61 |
| 120WRC006 | u | REDUCCION CONCENTRICA GALVA SEGMENTADA 120 JG FIRE PROTECT W CONAIRE D=300/250 | 0.048 | 175.14 | 8.41 |
| CME005 | u | MANGUITO UNION GALVA SPIRO ST VENT-MU CONAIRE d=250 | 0.244 | 2.88 | 0.70 |
|  |  | Total |  |  | 224.63 |

###### CCCFIP120300 300 MM

**CCCFIP12030015** ml Cond CONAIRE FIRE PROTECT W 120 mm circular, D=300 mm, espesor 0, 8mm 15 pct fig, simple pared helic
Precio: 226.77
Fabricación y suministro de conductos CONAIRE FIRE PROTECT W de geometría circular, tipo pared simple helicoidal de acero galvanizado en caliente calidad DX51D+Z250/275, de 300mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30004 | ml | TUBO HELICOIDAL GALVA 3000 120 JG FIRE PROTECT W CONAIRE D=300 | 0.333 | 632.86 | 210.74 |
| 120WCO9004 | u | CODO GALVA 90º SEGMENTADO 120 JG FIRE PROTECT W CONAIRE D=300 | 0.018 | 246.25 | 4.43 |
| 120WCO4004 | u | CODO GALVA 45º SEGMENTADO 120 JG FIRE PROTECT W CONAIRE D=300 | 0.043 | 141.51 | 6.08 |
| 120WTS9004 | u | TE SIMPLE GALVA 90º SEGMENTADA 120 JG FIRE PROTECT W CONAIRE D=300 | 0.009 | 301.58 | 2.71 |
| 120WRC010 | u | REDUCCION CONCENTRICA GALVA SEGMENTADA 120 JG FIRE PROTECT W CONAIRE D=355/300 | 0.013 | 200.52 | 2.61 |
| CME006 | u | MANGUITO UNION GALVA SPIRO ST VENT-MU CONAIRE d=300 | 0.066 | 3.07 | 0.20 |
|  |  | Total |  |  | 226.77 |

**CCCFIP12030025** ml Cond CONAIRE FIRE PROTECT W 120 mm circular, D=300 mm, espesor 0, 8mm 25 pct fig, simple pared helic
Precio: 237.76
Fabricación y suministro de conductos CONAIRE FIRE PROTECT W de geometría circular, tipo pared simple helicoidal de acero galvanizado en caliente calidad DX51D+Z250/275, de 300mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30004 | ml | TUBO HELICOIDAL GALVA 3000 120 JG FIRE PROTECT W CONAIRE D=300 | 0.333 | 632.86 | 210.74 |
| 120WCO9004 | u | CODO GALVA 90º SEGMENTADO 120 JG FIRE PROTECT W CONAIRE D=300 | 0.03 | 246.25 | 7.39 |
| 120WCO4004 | u | CODO GALVA 45º SEGMENTADO 120 JG FIRE PROTECT W CONAIRE D=300 | 0.071 | 141.51 | 10.05 |
| 120WTS9004 | u | TE SIMPLE GALVA 90º SEGMENTADA 120 JG FIRE PROTECT W CONAIRE D=300 | 0.016 | 301.58 | 4.83 |
| 120WRC010 | u | REDUCCION CONCENTRICA GALVA SEGMENTADA 120 JG FIRE PROTECT W CONAIRE D=355/300 | 0.022 | 200.52 | 4.41 |
| CME006 | u | MANGUITO UNION GALVA SPIRO ST VENT-MU CONAIRE d=300 | 0.111 | 3.07 | 0.34 |
|  |  | Total |  |  | 237.76 |

**CCCFIP12030035** ml Cond CONAIRE FIRE PROTECT W 120 mm circular, D=300 mm, espesor 0, 8mm 35 pct fig, simple pared helic
Precio: 248.56
Fabricación y suministro de conductos CONAIRE FIRE PROTECT W de geometría circular, tipo pared simple helicoidal de acero galvanizado en caliente calidad DX51D+Z250/275, de 300mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30004 | ml | TUBO HELICOIDAL GALVA 3000 120 JG FIRE PROTECT W CONAIRE D=300 | 0.333 | 632.86 | 210.74 |
| 120WCO9004 | u | CODO GALVA 90º SEGMENTADO 120 JG FIRE PROTECT W CONAIRE D=300 | 0.042 | 246.25 | 10.34 |
| 120WCO4004 | u | CODO GALVA 45º SEGMENTADO 120 JG FIRE PROTECT W CONAIRE D=300 | 0.1 | 141.51 | 14.15 |
| 120WTS9004 | u | TE SIMPLE GALVA 90º SEGMENTADA 120 JG FIRE PROTECT W CONAIRE D=300 | 0.022 | 301.58 | 6.63 |
| 120WRC010 | u | REDUCCION CONCENTRICA GALVA SEGMENTADA 120 JG FIRE PROTECT W CONAIRE D=355/300 | 0.031 | 200.52 | 6.22 |
| CME006 | u | MANGUITO UNION GALVA SPIRO ST VENT-MU CONAIRE d=300 | 0.155 | 3.07 | 0.48 |
|  |  | Total |  |  | 248.56 |

**CCCFIP12030045** ml Cond CONAIRE FIRE PROTECT W 120 mm circular, D=300 mm, espesor 0, 8mm 45 pct fig, simple pared helic
Precio: 259.16
Fabricación y suministro de conductos CONAIRE FIRE PROTECT W de geometría circular, tipo pared simple helicoidal de acero galvanizado en caliente calidad DX51D+Z250/275, de 300mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30004 | ml | TUBO HELICOIDAL GALVA 3000 120 JG FIRE PROTECT W CONAIRE D=300 | 0.333 | 632.86 | 210.74 |
| 120WCO9004 | u | CODO GALVA 90º SEGMENTADO 120 JG FIRE PROTECT W CONAIRE D=300 | 0.054 | 246.25 | 13.30 |
| 120WCO4004 | u | CODO GALVA 45º SEGMENTADO 120 JG FIRE PROTECT W CONAIRE D=300 | 0.129 | 141.51 | 18.25 |
| 120WTS9004 | u | TE SIMPLE GALVA 90º SEGMENTADA 120 JG FIRE PROTECT W CONAIRE D=300 | 0.028 | 301.58 | 8.44 |
| 120WRC010 | u | REDUCCION CONCENTRICA GALVA SEGMENTADA 120 JG FIRE PROTECT W CONAIRE D=355/300 | 0.039 | 200.52 | 7.82 |
| CME006 | u | MANGUITO UNION GALVA SPIRO ST VENT-MU CONAIRE d=300 | 0.199 | 3.07 | 0.61 |
|  |  | Total |  |  | 259.16 |

**CCCFIP12030055** ml Cond CONAIRE FIRE PROTECT W 120 mm circular, D=300 mm, espesor 0, 8mm 55 pct fig, simple pared helic
Precio: 270.14
Fabricación y suministro de conductos CONAIRE FIRE PROTECT W de geometría circular, tipo pared simple helicoidal de acero galvanizado en caliente calidad DX51D+Z250/275, de 300mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30004 | ml | TUBO HELICOIDAL GALVA 3000 120 JG FIRE PROTECT W CONAIRE D=300 | 0.333 | 632.86 | 210.74 |
| 120WCO9004 | u | CODO GALVA 90º SEGMENTADO 120 JG FIRE PROTECT W CONAIRE D=300 | 0.066 | 246.25 | 16.25 |
| 120WCO4004 | u | CODO GALVA 45º SEGMENTADO 120 JG FIRE PROTECT W CONAIRE D=300 | 0.157 | 141.51 | 22.22 |
| 120WTS9004 | u | TE SIMPLE GALVA 90º SEGMENTADA 120 JG FIRE PROTECT W CONAIRE D=300 | 0.035 | 301.58 | 10.56 |
| 120WRC010 | u | REDUCCION CONCENTRICA GALVA SEGMENTADA 120 JG FIRE PROTECT W CONAIRE D=355/300 | 0.048 | 200.52 | 9.62 |
| CME006 | u | MANGUITO UNION GALVA SPIRO ST VENT-MU CONAIRE d=300 | 0.244 | 3.07 | 0.75 |
|  |  | Total |  |  | 270.14 |

###### CCCFIP120355 355 MM

**CCCFIP12035515** ml Cond CONAIRE FIRE PROTECT W 120 mm circular, D=355 mm, espesor 0, 8mm 15 pct fig, simple pared helic
Precio: 270.53
Fabricación y suministro de conductos CONAIRE FIRE PROTECT W de geometría circular, tipo pared simple helicoidal de acero galvanizado en caliente calidad DX51D+Z250/275, de 355mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30005 | ml | TUBO HELICOIDAL GALVA 3000 120 JG FIRE PROTECT W CONAIRE D=355 | 0.333 | 755.25 | 251.50 |
| 120WCO9005 | u | CODO GALVA 90º SEGMENTADO 120 JG FIRE PROTECT W CONAIRE D=355 | 0.018 | 301.26 | 5.42 |
| 120WCO4005 | u | CODO GALVA 45º SEGMENTADO 120 JG FIRE PROTECT W CONAIRE D=355 | 0.043 | 170.41 | 7.33 |
| 120WTS9005 | u | TE SIMPLE GALVA 90º SEGMENTADA 120 JG FIRE PROTECT W CONAIRE D=355 | 0.009 | 340.36 | 3.06 |
| 120WRC015 | u | REDUCCION CONCENTRICA GALVA SEGMENTADA 120 JG FIRE PROTECT W CONAIRE D=400/355 | 0.013 | 229.08 | 2.98 |
| CME007 | u | MANGUITO UNION GALVA SPIRO ST VENT-MU CONAIRE d=355 | 0.066 | 3.61 | 0.24 |
|  |  | Total |  |  | 270.53 |

**CCCFIP12035525** ml Cond CONAIRE FIRE PROTECT W 120 mm circular, D=355 mm, espesor 0, 8mm 25 pct fig, simple pared helic
Precio: 283.53
Fabricación y suministro de conductos CONAIRE FIRE PROTECT W de geometría circular, tipo pared simple helicoidal de acero galvanizado en caliente calidad DX51D+Z250/275, de 355mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30005 | ml | TUBO HELICOIDAL GALVA 3000 120 JG FIRE PROTECT W CONAIRE D=355 | 0.333 | 755.25 | 251.50 |
| 120WCO9005 | u | CODO GALVA 90º SEGMENTADO 120 JG FIRE PROTECT W CONAIRE D=355 | 0.03 | 301.26 | 9.04 |
| 120WCO4005 | u | CODO GALVA 45º SEGMENTADO 120 JG FIRE PROTECT W CONAIRE D=355 | 0.071 | 170.41 | 12.10 |
| 120WTS9005 | u | TE SIMPLE GALVA 90º SEGMENTADA 120 JG FIRE PROTECT W CONAIRE D=355 | 0.016 | 340.36 | 5.45 |
| 120WRC015 | u | REDUCCION CONCENTRICA GALVA SEGMENTADA 120 JG FIRE PROTECT W CONAIRE D=400/355 | 0.022 | 229.08 | 5.04 |
| CME007 | u | MANGUITO UNION GALVA SPIRO ST VENT-MU CONAIRE d=355 | 0.111 | 3.61 | 0.40 |
|  |  | Total |  |  | 283.53 |

**CCCFIP12035535** ml Cond CONAIRE FIRE PROTECT W 120 mm circular, D=355 mm, espesor 0, 8mm 35 pct fig, simple pared helic
Precio: 296.34
Fabricación y suministro de conductos CONAIRE FIRE PROTECT W de geometría circular, tipo pared simple helicoidal de acero galvanizado en caliente calidad DX51D+Z250/275, de 355mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30005 | ml | TUBO HELICOIDAL GALVA 3000 120 JG FIRE PROTECT W CONAIRE D=355 | 0.333 | 755.25 | 251.50 |
| 120WCO9005 | u | CODO GALVA 90º SEGMENTADO 120 JG FIRE PROTECT W CONAIRE D=355 | 0.042 | 301.26 | 12.65 |
| 120WCO4005 | u | CODO GALVA 45º SEGMENTADO 120 JG FIRE PROTECT W CONAIRE D=355 | 0.1 | 170.41 | 17.04 |
| 120WTS9005 | u | TE SIMPLE GALVA 90º SEGMENTADA 120 JG FIRE PROTECT W CONAIRE D=355 | 0.022 | 340.36 | 7.49 |
| 120WRC015 | u | REDUCCION CONCENTRICA GALVA SEGMENTADA 120 JG FIRE PROTECT W CONAIRE D=400/355 | 0.031 | 229.08 | 7.10 |
| CME007 | u | MANGUITO UNION GALVA SPIRO ST VENT-MU CONAIRE d=355 | 0.155 | 3.61 | 0.56 |
|  |  | Total |  |  | 296.34 |

**CCCFIP12035545** ml Cond CONAIRE FIRE PROTECT W 120 mm circular, D=355 mm, espesor 0, 8mm 45 pct fig, simple pared helic
Precio: 308.93
Fabricación y suministro de conductos CONAIRE FIRE PROTECT W de geometría circular, tipo pared simple helicoidal de acero galvanizado en caliente calidad DX51D+Z250/275, de 355mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30005 | ml | TUBO HELICOIDAL GALVA 3000 120 JG FIRE PROTECT W CONAIRE D=355 | 0.333 | 755.25 | 251.50 |
| 120WCO9005 | u | CODO GALVA 90º SEGMENTADO 120 JG FIRE PROTECT W CONAIRE D=355 | 0.054 | 301.26 | 16.27 |
| 120WCO4005 | u | CODO GALVA 45º SEGMENTADO 120 JG FIRE PROTECT W CONAIRE D=355 | 0.129 | 170.41 | 21.98 |
| 120WTS9005 | u | TE SIMPLE GALVA 90º SEGMENTADA 120 JG FIRE PROTECT W CONAIRE D=355 | 0.028 | 340.36 | 9.53 |
| 120WRC015 | u | REDUCCION CONCENTRICA GALVA SEGMENTADA 120 JG FIRE PROTECT W CONAIRE D=400/355 | 0.039 | 229.08 | 8.93 |
| CME007 | u | MANGUITO UNION GALVA SPIRO ST VENT-MU CONAIRE d=355 | 0.199 | 3.61 | 0.72 |
|  |  | Total |  |  | 308.93 |

**CCCFIP12035555** ml Cond CONAIRE FIRE PROTECT W 120 mm circular, D=355 mm, espesor 0, 8mm 55 pct fig, simple pared helic
Precio: 321.92
Fabricación y suministro de conductos CONAIRE FIRE PROTECT W de geometría circular, tipo pared simple helicoidal de acero galvanizado en caliente calidad DX51D+Z250/275, de 355mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30005 | ml | TUBO HELICOIDAL GALVA 3000 120 JG FIRE PROTECT W CONAIRE D=355 | 0.333 | 755.25 | 251.50 |
| 120WCO9005 | u | CODO GALVA 90º SEGMENTADO 120 JG FIRE PROTECT W CONAIRE D=355 | 0.066 | 301.26 | 19.88 |
| 120WCO4005 | u | CODO GALVA 45º SEGMENTADO 120 JG FIRE PROTECT W CONAIRE D=355 | 0.157 | 170.41 | 26.75 |
| 120WTS9005 | u | TE SIMPLE GALVA 90º SEGMENTADA 120 JG FIRE PROTECT W CONAIRE D=355 | 0.035 | 340.36 | 11.91 |
| 120WRC015 | u | REDUCCION CONCENTRICA GALVA SEGMENTADA 120 JG FIRE PROTECT W CONAIRE D=400/355 | 0.048 | 229.08 | 11.00 |
| CME007 | u | MANGUITO UNION GALVA SPIRO ST VENT-MU CONAIRE d=355 | 0.244 | 3.61 | 0.88 |
|  |  | Total |  |  | 321.92 |

###### CCCFIP120400 400 MM

**CCCFIP12040015** ml Cond CONAIRE FIRE PROTECT W 120 mm circular, D=400 mm, espesor 0, 8mm 15 pct fig, simple pared helic
Precio: 307.6
Fabricación y suministro de conductos CONAIRE FIRE PROTECT W de geometría circular, tipo pared simple helicoidal de acero galvanizado en caliente calidad DX51D+Z250/275, de 400mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30006 | ml | TUBO HELICOIDAL GALVA 3000 120 JG FIRE PROTECT W CONAIRE D=400 | 0.333 | 853.05 | 284.07 |
| 120WCO9006 | u | CODO GALVA 90º SEGMENTADO 120 JG FIRE PROTECT W CONAIRE D=400 | 0.018 | 373.76 | 6.73 |
| 120WCO4006 | u | CODO GALVA 45º SEGMENTADO 120 JG FIRE PROTECT W CONAIRE D=400 | 0.043 | 204.97 | 8.81 |
| 120WTS9006 | u | TE SIMPLE GALVA 90º SEGMENTADA 120 JG FIRE PROTECT W CONAIRE D=400 | 0.009 | 429.85 | 3.87 |
| 120WRC021 | u | REDUCCION CONCENTRICA GALVA SEGMENTADA 120 JG FIRE PROTECT W CONAIRE D=450/400 | 0.013 | 296.46 | 3.85 |
| CME008 | u | MANGUITO UNION GALVA SPIRO ST VENT-MU CONAIRE d=400 | 0.066 | 4.1 | 0.27 |
|  |  | Total |  |  | 307.6 |

**CCCFIP12040025** ml Cond CONAIRE FIRE PROTECT W 120 mm circular, D=400 mm, espesor 0, 8mm 25 pct fig, simple pared helic
Precio: 323.69
Fabricación y suministro de conductos CONAIRE FIRE PROTECT W de geometría circular, tipo pared simple helicoidal de acero galvanizado en caliente calidad DX51D+Z250/275, de 400mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30006 | ml | TUBO HELICOIDAL GALVA 3000 120 JG FIRE PROTECT W CONAIRE D=400 | 0.333 | 853.05 | 284.07 |
| 120WCO9006 | u | CODO GALVA 90º SEGMENTADO 120 JG FIRE PROTECT W CONAIRE D=400 | 0.03 | 373.76 | 11.21 |
| 120WCO4006 | u | CODO GALVA 45º SEGMENTADO 120 JG FIRE PROTECT W CONAIRE D=400 | 0.071 | 204.97 | 14.55 |
| 120WTS9006 | u | TE SIMPLE GALVA 90º SEGMENTADA 120 JG FIRE PROTECT W CONAIRE D=400 | 0.016 | 429.85 | 6.88 |
| 120WRC021 | u | REDUCCION CONCENTRICA GALVA SEGMENTADA 120 JG FIRE PROTECT W CONAIRE D=450/400 | 0.022 | 296.46 | 6.52 |
| CME008 | u | MANGUITO UNION GALVA SPIRO ST VENT-MU CONAIRE d=400 | 0.111 | 4.1 | 0.46 |
|  |  | Total |  |  | 323.69 |

**CCCFIP12040035** ml Cond CONAIRE FIRE PROTECT W 120 mm circular, D=400 mm, espesor 0, 8mm 35 pct fig, simple pared helic
Precio: 339.56
Fabricación y suministro de conductos CONAIRE FIRE PROTECT W de geometría circular, tipo pared simple helicoidal de acero galvanizado en caliente calidad DX51D+Z250/275, de 400mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30006 | ml | TUBO HELICOIDAL GALVA 3000 120 JG FIRE PROTECT W CONAIRE D=400 | 0.333 | 853.05 | 284.07 |
| 120WCO9006 | u | CODO GALVA 90º SEGMENTADO 120 JG FIRE PROTECT W CONAIRE D=400 | 0.042 | 373.76 | 15.70 |
| 120WCO4006 | u | CODO GALVA 45º SEGMENTADO 120 JG FIRE PROTECT W CONAIRE D=400 | 0.1 | 204.97 | 20.50 |
| 120WTS9006 | u | TE SIMPLE GALVA 90º SEGMENTADA 120 JG FIRE PROTECT W CONAIRE D=400 | 0.022 | 429.85 | 9.46 |
| 120WRC021 | u | REDUCCION CONCENTRICA GALVA SEGMENTADA 120 JG FIRE PROTECT W CONAIRE D=450/400 | 0.031 | 296.46 | 9.19 |
| CME008 | u | MANGUITO UNION GALVA SPIRO ST VENT-MU CONAIRE d=400 | 0.155 | 4.1 | 0.64 |
|  |  | Total |  |  | 339.56 |

**CCCFIP12040045** ml Cond CONAIRE FIRE PROTECT W 120 mm circular, D=400 mm, espesor 0, 8mm 45 pct fig, simple pared helic
Precio: 355.11
Fabricación y suministro de conductos CONAIRE FIRE PROTECT W de geometría circular, tipo pared simple helicoidal de acero galvanizado en caliente calidad DX51D+Z250/275, de 400mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30006 | ml | TUBO HELICOIDAL GALVA 3000 120 JG FIRE PROTECT W CONAIRE D=400 | 0.333 | 853.05 | 284.07 |
| 120WCO9006 | u | CODO GALVA 90º SEGMENTADO 120 JG FIRE PROTECT W CONAIRE D=400 | 0.054 | 373.76 | 20.18 |
| 120WCO4006 | u | CODO GALVA 45º SEGMENTADO 120 JG FIRE PROTECT W CONAIRE D=400 | 0.129 | 204.97 | 26.44 |
| 120WTS9006 | u | TE SIMPLE GALVA 90º SEGMENTADA 120 JG FIRE PROTECT W CONAIRE D=400 | 0.028 | 429.85 | 12.04 |
| 120WRC021 | u | REDUCCION CONCENTRICA GALVA SEGMENTADA 120 JG FIRE PROTECT W CONAIRE D=450/400 | 0.039 | 296.46 | 11.56 |
| CME008 | u | MANGUITO UNION GALVA SPIRO ST VENT-MU CONAIRE d=400 | 0.199 | 4.1 | 0.82 |
|  |  | Total |  |  | 355.11 |

**CCCFIP12040055** ml Cond CONAIRE FIRE PROTECT W 120 mm circular, D=400 mm, espesor 0, 8mm 55 pct fig, simple pared helic
Precio: 371.19
Fabricación y suministro de conductos CONAIRE FIRE PROTECT W de geometría circular, tipo pared simple helicoidal de acero galvanizado en caliente calidad DX51D+Z250/275, de 400mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30006 | ml | TUBO HELICOIDAL GALVA 3000 120 JG FIRE PROTECT W CONAIRE D=400 | 0.333 | 853.05 | 284.07 |
| 120WCO9006 | u | CODO GALVA 90º SEGMENTADO 120 JG FIRE PROTECT W CONAIRE D=400 | 0.066 | 373.76 | 24.67 |
| 120WCO4006 | u | CODO GALVA 45º SEGMENTADO 120 JG FIRE PROTECT W CONAIRE D=400 | 0.157 | 204.97 | 32.18 |
| 120WTS9006 | u | TE SIMPLE GALVA 90º SEGMENTADA 120 JG FIRE PROTECT W CONAIRE D=400 | 0.035 | 429.85 | 15.04 |
| 120WRC021 | u | REDUCCION CONCENTRICA GALVA SEGMENTADA 120 JG FIRE PROTECT W CONAIRE D=450/400 | 0.048 | 296.46 | 14.23 |
| CME008 | u | MANGUITO UNION GALVA SPIRO ST VENT-MU CONAIRE d=400 | 0.244 | 4.1 | 1.00 |
|  |  | Total |  |  | 371.19 |

###### CCCFIP120450 450 MM

**CCCFIP12045015** ml Cond CONAIRE FIRE PROTECT W 120 mm circular, D=450 mm, espesor 0, 8mm 15 pct fig, simple pared helic
Precio: 348.4
Fabricación y suministro de conductos CONAIRE FIRE PROTECT W de geometría circular, tipo pared simple helicoidal de acero galvanizado en caliente calidad DX51D+Z250/275, de 450mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30007 | ml | TUBO HELICOIDAL GALVA 3000 120 JG FIRE PROTECT W CONAIRE D=450 | 0.333 | 961.05 | 320.03 |
| 120WCO9007 | u | CODO GALVA 90º SEGMENTADO 120 JG FIRE PROTECT W CONAIRE D=450 | 0.018 | 453.88 | 8.17 |
| 120WCO4007 | u | CODO GALVA 45º SEGMENTADO 120 JG FIRE PROTECT W CONAIRE D=450 | 0.043 | 252.99 | 10.88 |
| 120WTS9007 | u | TE SIMPLE GALVA 90º SEGMENTADA 120 JG FIRE PROTECT W CONAIRE D=450 | 0.009 | 526.57 | 4.74 |
| 120WRC027 | u | REDUCCION CONCENTRICA GALVA SEGMENTADA 120 JG FIRE PROTECT W CONAIRE D=500/450 | 0.013 | 328.62 | 4.27 |
| CME009 | u | MANGUITO UNION GALVA SPIRO ST VENT-MU CONAIRE d=450 | 0.066 | 4.66 | 0.31 |
|  |  | Total |  |  | 348.4 |

**CCCFIP12045025** ml Cond CONAIRE FIRE PROTECT W 120 mm circular, D=450 mm, espesor 0, 8mm 25 pct fig, simple pared helic
Precio: 367.79
Fabricación y suministro de conductos CONAIRE FIRE PROTECT W de geometría circular, tipo pared simple helicoidal de acero galvanizado en caliente calidad DX51D+Z250/275, de 450mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30007 | ml | TUBO HELICOIDAL GALVA 3000 120 JG FIRE PROTECT W CONAIRE D=450 | 0.333 | 961.05 | 320.03 |
| 120WCO9007 | u | CODO GALVA 90º SEGMENTADO 120 JG FIRE PROTECT W CONAIRE D=450 | 0.03 | 453.88 | 13.62 |
| 120WCO4007 | u | CODO GALVA 45º SEGMENTADO 120 JG FIRE PROTECT W CONAIRE D=450 | 0.071 | 252.99 | 17.96 |
| 120WTS9007 | u | TE SIMPLE GALVA 90º SEGMENTADA 120 JG FIRE PROTECT W CONAIRE D=450 | 0.016 | 526.57 | 8.43 |
| 120WRC027 | u | REDUCCION CONCENTRICA GALVA SEGMENTADA 120 JG FIRE PROTECT W CONAIRE D=500/450 | 0.022 | 328.62 | 7.23 |
| CME009 | u | MANGUITO UNION GALVA SPIRO ST VENT-MU CONAIRE d=450 | 0.111 | 4.66 | 0.52 |
|  |  | Total |  |  | 367.79 |

**CCCFIP12045035** ml Cond CONAIRE FIRE PROTECT W 120 mm circular, D=450 mm, espesor 0, 8mm 35 pct fig, simple pared helic
Precio: 386.88
Fabricación y suministro de conductos CONAIRE FIRE PROTECT W de geometría circular, tipo pared simple helicoidal de acero galvanizado en caliente calidad DX51D+Z250/275, de 450mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30007 | ml | TUBO HELICOIDAL GALVA 3000 120 JG FIRE PROTECT W CONAIRE D=450 | 0.333 | 961.05 | 320.03 |
| 120WCO9007 | u | CODO GALVA 90º SEGMENTADO 120 JG FIRE PROTECT W CONAIRE D=450 | 0.042 | 453.88 | 19.06 |
| 120WCO4007 | u | CODO GALVA 45º SEGMENTADO 120 JG FIRE PROTECT W CONAIRE D=450 | 0.1 | 252.99 | 25.30 |
| 120WTS9007 | u | TE SIMPLE GALVA 90º SEGMENTADA 120 JG FIRE PROTECT W CONAIRE D=450 | 0.022 | 526.57 | 11.58 |
| 120WRC027 | u | REDUCCION CONCENTRICA GALVA SEGMENTADA 120 JG FIRE PROTECT W CONAIRE D=500/450 | 0.031 | 328.62 | 10.19 |
| CME009 | u | MANGUITO UNION GALVA SPIRO ST VENT-MU CONAIRE d=450 | 0.155 | 4.66 | 0.72 |
|  |  | Total |  |  | 386.88 |

**CCCFIP12045045** ml Cond CONAIRE FIRE PROTECT W 120 mm circular, D=450 mm, espesor 0, 8mm 45 pct fig, simple pared helic
Precio: 405.67
Fabricación y suministro de conductos CONAIRE FIRE PROTECT W de geometría circular, tipo pared simple helicoidal de acero galvanizado en caliente calidad DX51D+Z250/275, de 450mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30007 | ml | TUBO HELICOIDAL GALVA 3000 120 JG FIRE PROTECT W CONAIRE D=450 | 0.333 | 961.05 | 320.03 |
| 120WCO9007 | u | CODO GALVA 90º SEGMENTADO 120 JG FIRE PROTECT W CONAIRE D=450 | 0.054 | 453.88 | 24.51 |
| 120WCO4007 | u | CODO GALVA 45º SEGMENTADO 120 JG FIRE PROTECT W CONAIRE D=450 | 0.129 | 252.99 | 32.64 |
| 120WTS9007 | u | TE SIMPLE GALVA 90º SEGMENTADA 120 JG FIRE PROTECT W CONAIRE D=450 | 0.028 | 526.57 | 14.74 |
| 120WRC027 | u | REDUCCION CONCENTRICA GALVA SEGMENTADA 120 JG FIRE PROTECT W CONAIRE D=500/450 | 0.039 | 328.62 | 12.82 |
| CME009 | u | MANGUITO UNION GALVA SPIRO ST VENT-MU CONAIRE d=450 | 0.199 | 4.66 | 0.93 |
|  |  | Total |  |  | 405.67 |

**CCCFIP12045055** ml Cond CONAIRE FIRE PROTECT W 120 mm circular, D=450 mm, espesor 0, 8mm 55 pct fig, simple pared helic
Precio: 425.05
Fabricación y suministro de conductos CONAIRE FIRE PROTECT W de geometría circular, tipo pared simple helicoidal de acero galvanizado en caliente calidad DX51D+Z250/275, de 450mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30007 | ml | TUBO HELICOIDAL GALVA 3000 120 JG FIRE PROTECT W CONAIRE D=450 | 0.333 | 961.05 | 320.03 |
| 120WCO9007 | u | CODO GALVA 90º SEGMENTADO 120 JG FIRE PROTECT W CONAIRE D=450 | 0.066 | 453.88 | 29.96 |
| 120WCO4007 | u | CODO GALVA 45º SEGMENTADO 120 JG FIRE PROTECT W CONAIRE D=450 | 0.157 | 252.99 | 39.72 |
| 120WTS9007 | u | TE SIMPLE GALVA 90º SEGMENTADA 120 JG FIRE PROTECT W CONAIRE D=450 | 0.035 | 526.57 | 18.43 |
| 120WRC027 | u | REDUCCION CONCENTRICA GALVA SEGMENTADA 120 JG FIRE PROTECT W CONAIRE D=500/450 | 0.048 | 328.62 | 15.77 |
| CME009 | u | MANGUITO UNION GALVA SPIRO ST VENT-MU CONAIRE d=450 | 0.244 | 4.66 | 1.14 |
|  |  | Total |  |  | 425.05 |

###### CCCFIP120500 500 MM

**CCCFIP12050015** ml Cond CONAIRE FIRE PROTECT W 120 mm circular, D=500 mm, espesor 0, 8mm 15 pct fig, simple pared helic
Precio: 391.94
Fabricación y suministro de conductos CONAIRE FIRE PROTECT W de geometría circular, tipo pared simple helicoidal de acero galvanizado en caliente calidad DX51D+Z250/275, de 500mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30008 | ml | TUBO HELICOIDAL GALVA 3000 120 JG FIRE PROTECT W CONAIRE D=500 | 0.333 | 1080.77 | 359.90 |
| 120WCO9008 | u | CODO GALVA 90º SEGMENTADO 120 JG FIRE PROTECT W CONAIRE D=500 | 0.018 | 531.02 | 9.56 |
| 120WCO4008 | u | CODO GALVA 45º SEGMENTADO 120 JG FIRE PROTECT W CONAIRE D=500 | 0.043 | 298.99 | 12.86 |
| 120WTS9008 | u | TE SIMPLE GALVA 90º SEGMENTADA 120 JG FIRE PROTECT W CONAIRE D=500 | 0.009 | 597.39 | 5.38 |
| 120WRC034 | u | REDUCCION CONCENTRICA GALVA SEGMENTADA 120 JG FIRE PROTECT W CONAIRE D=560/500 | 0.013 | 299.2 | 3.89 |
| CME010 | u | MANGUITO UNION GALVA SPIRO ST VENT-MU CONAIRE d=500 | 0.066 | 5.32 | 0.35 |
|  |  | Total |  |  | 391.94 |

**CCCFIP12050025** ml Cond CONAIRE FIRE PROTECT W 120 mm circular, D=500 mm, espesor 0, 8mm 25 pct fig, simple pared helic
Precio: 413.79
Fabricación y suministro de conductos CONAIRE FIRE PROTECT W de geometría circular, tipo pared simple helicoidal de acero galvanizado en caliente calidad DX51D+Z250/275, de 500mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30008 | ml | TUBO HELICOIDAL GALVA 3000 120 JG FIRE PROTECT W CONAIRE D=500 | 0.333 | 1080.77 | 359.90 |
| 120WCO9008 | u | CODO GALVA 90º SEGMENTADO 120 JG FIRE PROTECT W CONAIRE D=500 | 0.03 | 531.02 | 15.93 |
| 120WCO4008 | u | CODO GALVA 45º SEGMENTADO 120 JG FIRE PROTECT W CONAIRE D=500 | 0.071 | 298.99 | 21.23 |
| 120WTS9008 | u | TE SIMPLE GALVA 90º SEGMENTADA 120 JG FIRE PROTECT W CONAIRE D=500 | 0.016 | 597.39 | 9.56 |
| 120WRC034 | u | REDUCCION CONCENTRICA GALVA SEGMENTADA 120 JG FIRE PROTECT W CONAIRE D=560/500 | 0.022 | 299.2 | 6.58 |
| CME010 | u | MANGUITO UNION GALVA SPIRO ST VENT-MU CONAIRE d=500 | 0.111 | 5.32 | 0.59 |
|  |  | Total |  |  | 413.79 |

**CCCFIP12050035** ml Cond CONAIRE FIRE PROTECT W 120 mm circular, D=500 mm, espesor 0, 8mm 35 pct fig, simple pared helic
Precio: 435.34
Fabricación y suministro de conductos CONAIRE FIRE PROTECT W de geometría circular, tipo pared simple helicoidal de acero galvanizado en caliente calidad DX51D+Z250/275, de 500mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30008 | ml | TUBO HELICOIDAL GALVA 3000 120 JG FIRE PROTECT W CONAIRE D=500 | 0.333 | 1080.77 | 359.90 |
| 120WCO9008 | u | CODO GALVA 90º SEGMENTADO 120 JG FIRE PROTECT W CONAIRE D=500 | 0.042 | 531.02 | 22.30 |
| 120WCO4008 | u | CODO GALVA 45º SEGMENTADO 120 JG FIRE PROTECT W CONAIRE D=500 | 0.1 | 298.99 | 29.90 |
| 120WTS9008 | u | TE SIMPLE GALVA 90º SEGMENTADA 120 JG FIRE PROTECT W CONAIRE D=500 | 0.022 | 597.39 | 13.14 |
| 120WRC034 | u | REDUCCION CONCENTRICA GALVA SEGMENTADA 120 JG FIRE PROTECT W CONAIRE D=560/500 | 0.031 | 299.2 | 9.28 |
| CME010 | u | MANGUITO UNION GALVA SPIRO ST VENT-MU CONAIRE d=500 | 0.155 | 5.32 | 0.82 |
|  |  | Total |  |  | 435.34 |

**CCCFIP12050045** ml Cond CONAIRE FIRE PROTECT W 120 mm circular, D=500 mm, espesor 0, 8mm 45 pct fig, simple pared helic
Precio: 456.61
Fabricación y suministro de conductos CONAIRE FIRE PROTECT W de geometría circular, tipo pared simple helicoidal de acero galvanizado en caliente calidad DX51D+Z250/275, de 500mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30008 | ml | TUBO HELICOIDAL GALVA 3000 120 JG FIRE PROTECT W CONAIRE D=500 | 0.333 | 1080.77 | 359.90 |
| 120WCO9008 | u | CODO GALVA 90º SEGMENTADO 120 JG FIRE PROTECT W CONAIRE D=500 | 0.054 | 531.02 | 28.68 |
| 120WCO4008 | u | CODO GALVA 45º SEGMENTADO 120 JG FIRE PROTECT W CONAIRE D=500 | 0.129 | 298.99 | 38.57 |
| 120WTS9008 | u | TE SIMPLE GALVA 90º SEGMENTADA 120 JG FIRE PROTECT W CONAIRE D=500 | 0.028 | 597.39 | 16.73 |
| 120WRC034 | u | REDUCCION CONCENTRICA GALVA SEGMENTADA 120 JG FIRE PROTECT W CONAIRE D=560/500 | 0.039 | 299.2 | 11.67 |
| CME010 | u | MANGUITO UNION GALVA SPIRO ST VENT-MU CONAIRE d=500 | 0.199 | 5.32 | 1.06 |
|  |  | Total |  |  | 456.61 |

**CCCFIP12050055** ml Cond CONAIRE FIRE PROTECT W 120 mm circular, D=500 mm, espesor 0, 8mm 55 pct fig, simple pared helic
Precio: 478.46
Fabricación y suministro de conductos CONAIRE FIRE PROTECT W de geometría circular, tipo pared simple helicoidal de acero galvanizado en caliente calidad DX51D+Z250/275, de 500mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30008 | ml | TUBO HELICOIDAL GALVA 3000 120 JG FIRE PROTECT W CONAIRE D=500 | 0.333 | 1080.77 | 359.90 |
| 120WCO9008 | u | CODO GALVA 90º SEGMENTADO 120 JG FIRE PROTECT W CONAIRE D=500 | 0.066 | 531.02 | 35.05 |
| 120WCO4008 | u | CODO GALVA 45º SEGMENTADO 120 JG FIRE PROTECT W CONAIRE D=500 | 0.157 | 298.99 | 46.94 |
| 120WTS9008 | u | TE SIMPLE GALVA 90º SEGMENTADA 120 JG FIRE PROTECT W CONAIRE D=500 | 0.035 | 597.39 | 20.91 |
| 120WRC034 | u | REDUCCION CONCENTRICA GALVA SEGMENTADA 120 JG FIRE PROTECT W CONAIRE D=560/500 | 0.048 | 299.2 | 14.36 |
| CME010 | u | MANGUITO UNION GALVA SPIRO ST VENT-MU CONAIRE d=500 | 0.244 | 5.32 | 1.30 |
|  |  | Total |  |  | 478.46 |

###### CCCFIP120560 560 MM

**CCCFIP12056015** ml Cond CONAIRE FIRE PROTECT W 120 mm circular, D=560 mm, espesor 0, 8mm 15 pct fig, simple pared helic
Precio: 440.39
Fabricación y suministro de conductos CONAIRE FIRE PROTECT W de geometría circular, tipo pared simple helicoidal de acero galvanizado en caliente calidad DX51D+Z250/275, de 560mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30009 | ml | TUBO HELICOIDAL GALVA 3000 120 JG FIRE PROTECT W CONAIRE D=560 | 0.333 | 1212.34 | 403.71 |
| 120WCO9009 | u | CODO GALVA 90º SEGMENTADO 120 JG FIRE PROTECT W CONAIRE D=560 | 0.018 | 583.56 | 10.50 |
| 120WCO4009 | u | CODO GALVA 45º SEGMENTADO 120 JG FIRE PROTECT W CONAIRE D=560 | 0.043 | 327.9 | 14.10 |
| 120WTS9009 | u | TE SIMPLE GALVA 90º SEGMENTADA 120 JG FIRE PROTECT W CONAIRE D=560 | 0.009 | 654.48 | 5.89 |
| 120WRC042 | u | REDUCCION CONCENTRICA GALVA SEGMENTADA 120 JG FIRE PROTECT W CONAIRE D=600/560 | 0.013 | 442.76 | 5.76 |
| CME011 | u | MANGUITO UNION GALVA SPIRO ST VENT-MU CONAIRE d=560 | 0.066 | 6.47 | 0.43 |
|  |  | Total |  |  | 440.39 |

**CCCFIP12056025** ml Cond CONAIRE FIRE PROTECT W 120 mm circular, D=560 mm, espesor 0, 8mm 25 pct fig, simple pared helic
Precio: 465.43
Fabricación y suministro de conductos CONAIRE FIRE PROTECT W de geometría circular, tipo pared simple helicoidal de acero galvanizado en caliente calidad DX51D+Z250/275, de 560mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30009 | ml | TUBO HELICOIDAL GALVA 3000 120 JG FIRE PROTECT W CONAIRE D=560 | 0.333 | 1212.34 | 403.71 |
| 120WCO9009 | u | CODO GALVA 90º SEGMENTADO 120 JG FIRE PROTECT W CONAIRE D=560 | 0.03 | 583.56 | 17.51 |
| 120WCO4009 | u | CODO GALVA 45º SEGMENTADO 120 JG FIRE PROTECT W CONAIRE D=560 | 0.071 | 327.9 | 23.28 |
| 120WTS9009 | u | TE SIMPLE GALVA 90º SEGMENTADA 120 JG FIRE PROTECT W CONAIRE D=560 | 0.016 | 654.48 | 10.47 |
| 120WRC042 | u | REDUCCION CONCENTRICA GALVA SEGMENTADA 120 JG FIRE PROTECT W CONAIRE D=600/560 | 0.022 | 442.76 | 9.74 |
| CME011 | u | MANGUITO UNION GALVA SPIRO ST VENT-MU CONAIRE d=560 | 0.111 | 6.47 | 0.72 |
|  |  | Total |  |  | 465.43 |

**CCCFIP12056035** ml Cond CONAIRE FIRE PROTECT W 120 mm circular, D=560 mm, espesor 0, 8mm 35 pct fig, simple pared helic
Precio: 490.14
Fabricación y suministro de conductos CONAIRE FIRE PROTECT W de geometría circular, tipo pared simple helicoidal de acero galvanizado en caliente calidad DX51D+Z250/275, de 560mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30009 | ml | TUBO HELICOIDAL GALVA 3000 120 JG FIRE PROTECT W CONAIRE D=560 | 0.333 | 1212.34 | 403.71 |
| 120WCO9009 | u | CODO GALVA 90º SEGMENTADO 120 JG FIRE PROTECT W CONAIRE D=560 | 0.042 | 583.56 | 24.51 |
| 120WCO4009 | u | CODO GALVA 45º SEGMENTADO 120 JG FIRE PROTECT W CONAIRE D=560 | 0.1 | 327.9 | 32.79 |
| 120WTS9009 | u | TE SIMPLE GALVA 90º SEGMENTADA 120 JG FIRE PROTECT W CONAIRE D=560 | 0.022 | 654.48 | 14.40 |
| 120WRC042 | u | REDUCCION CONCENTRICA GALVA SEGMENTADA 120 JG FIRE PROTECT W CONAIRE D=600/560 | 0.031 | 442.76 | 13.73 |
| CME011 | u | MANGUITO UNION GALVA SPIRO ST VENT-MU CONAIRE d=560 | 0.155 | 6.47 | 1.00 |
|  |  | Total |  |  | 490.14 |

**CCCFIP12056045** ml Cond CONAIRE FIRE PROTECT W 120 mm circular, D=560 mm, espesor 0, 8mm 45 pct fig, simple pared helic
Precio: 514.41
Fabricación y suministro de conductos CONAIRE FIRE PROTECT W de geometría circular, tipo pared simple helicoidal de acero galvanizado en caliente calidad DX51D+Z250/275, de 560mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30009 | ml | TUBO HELICOIDAL GALVA 3000 120 JG FIRE PROTECT W CONAIRE D=560 | 0.333 | 1212.34 | 403.71 |
| 120WCO9009 | u | CODO GALVA 90º SEGMENTADO 120 JG FIRE PROTECT W CONAIRE D=560 | 0.054 | 583.56 | 31.51 |
| 120WCO4009 | u | CODO GALVA 45º SEGMENTADO 120 JG FIRE PROTECT W CONAIRE D=560 | 0.129 | 327.9 | 42.30 |
| 120WTS9009 | u | TE SIMPLE GALVA 90º SEGMENTADA 120 JG FIRE PROTECT W CONAIRE D=560 | 0.028 | 654.48 | 18.33 |
| 120WRC042 | u | REDUCCION CONCENTRICA GALVA SEGMENTADA 120 JG FIRE PROTECT W CONAIRE D=600/560 | 0.039 | 442.76 | 17.27 |
| CME011 | u | MANGUITO UNION GALVA SPIRO ST VENT-MU CONAIRE d=560 | 0.199 | 6.47 | 1.29 |
|  |  | Total |  |  | 514.41 |

**CCCFIP12056055** ml Cond CONAIRE FIRE PROTECT W 120 mm circular, D=560 mm, espesor 0, 8mm 55 pct fig, simple pared helic
Precio: 539.44
Fabricación y suministro de conductos CONAIRE FIRE PROTECT W de geometría circular, tipo pared simple helicoidal de acero galvanizado en caliente calidad DX51D+Z250/275, de 560mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30009 | ml | TUBO HELICOIDAL GALVA 3000 120 JG FIRE PROTECT W CONAIRE D=560 | 0.333 | 1212.34 | 403.71 |
| 120WCO9009 | u | CODO GALVA 90º SEGMENTADO 120 JG FIRE PROTECT W CONAIRE D=560 | 0.066 | 583.56 | 38.51 |
| 120WCO4009 | u | CODO GALVA 45º SEGMENTADO 120 JG FIRE PROTECT W CONAIRE D=560 | 0.157 | 327.9 | 51.48 |
| 120WTS9009 | u | TE SIMPLE GALVA 90º SEGMENTADA 120 JG FIRE PROTECT W CONAIRE D=560 | 0.035 | 654.48 | 22.91 |
| 120WRC042 | u | REDUCCION CONCENTRICA GALVA SEGMENTADA 120 JG FIRE PROTECT W CONAIRE D=600/560 | 0.048 | 442.76 | 21.25 |
| CME011 | u | MANGUITO UNION GALVA SPIRO ST VENT-MU CONAIRE d=560 | 0.244 | 6.47 | 1.58 |
|  |  | Total |  |  | 539.44 |

###### CCCFIP120600 600 MM

**CCCFIP12060015** ml Cond CONAIRE FIRE PROTECT W 120 mm circular, D=600 mm, espesor 0, 8mm 15 pct fig, simple pared helic
Precio: 476.85
Fabricación y suministro de conductos CONAIRE FIRE PROTECT W de geometría circular, tipo pared simple helicoidal de acero galvanizado en caliente calidad DX51D+Z250/275, de 600mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (15%) de accesorios circulares con sistema de unión estanco por simple encaje. Incluye certificado de fabricación, marcado de conformidad CE y certificado de estanqueidad al aire CLASE D.

| Código | Ud | Descripción | Rendimiento | Precio | Importe |
|---|---|---|---|---|---|
| 120WMR30010 | ml | TUBO HELICOIDAL GALVA 3000 120 JG FIRE PROTECT W CONAIRE D=600 | 0.333 | 1299.42 | 432.71 |
| 120WCO9010 | u | CODO GALVA 90º SEGMENTADO 120 JG FIRE PROTECT W CONAIRE D=600 | 0.018 | 731.72 | 13.17 |
| 120WCO4010 | u | CODO GALVA 45º SEGMENTADO 120 JG FIRE PROTECT W CONAIRE D=600 | 0.043 | 403.2 | 17.34 |
| 120WTS9010 | u | TE SIMPLE GALVA 90º SEGMENTADA 120 JG FIRE PROTECT W CONAIRE D=600 | 0.009 | 824.39 | 7.42 |
| 120WRC042 | u | REDUCCION CONCENTRICA GALVA SEGMENTADA 120 JG FIRE PROTECT W CONAIRE D=600/560 | 0.013 | 442.76 | 5.76 |
| CME012 | u | MANGUITO UNION GALVA SPIRO ST VENT-MU CONAIRE d=600 | 0.066 | 6.75 | 0.45 |
|  |  | Total |  |  | 476.85 |

**CCCFIP12060025** ml Cond CONAIRE FIRE PROTECT W 120 mm circular, D=600 mm, espesor 0, 8mm 25 pct fig, simple pared helic
Precio: 506.97
Fabricación y suministro de conductos CONAIRE FIRE PROTECT W de geometría circular, tipo pared simple helicoidal de acero galvanizado en caliente calidad DX51D+Z250/275, de 600mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (25%) de accesorios circulares con sistema de unión estanco por simple encaje. Incluye certificado de fabricación, marcado de conformidad CE y certificado de estanqueidad al aire CLASE D.

| Código | Ud | Descripción | Rendimiento | Precio | Importe |
|---|---|---|---|---|---|
| 120WMR30010 | ml | TUBO HELICOIDAL GALVA 3000 120 JG FIRE PROTECT W CONAIRE D=600 | 0.333 | 1299.42 | 432.71 |
| 120WCO9010 | u | CODO GALVA 90º SEGMENTADO 120 JG FIRE PROTECT W CONAIRE D=600 | 0.03 | 731.72 | 21.95 |
| 120WCO4010 | u | CODO GALVA 45º SEGMENTADO 120 JG FIRE PROTECT W CONAIRE D=600 | 0.071 | 403.2 | 28.63 |
| 120WTS9010 | u | TE SIMPLE GALVA 90º SEGMENTADA 120 JG FIRE PROTECT W CONAIRE D=600 | 0.016 | 824.39 | 13.19 |
| 120WRC042 | u | REDUCCION CONCENTRICA GALVA SEGMENTADA 120 JG FIRE PROTECT W CONAIRE D=600/560 | 0.022 | 442.76 | 9.74 |
| CME012 | u | MANGUITO UNION GALVA SPIRO ST VENT-MU CONAIRE d=600 | 0.111 | 6.75 | 0.75 |
|  |  | Total |  |  | 506.97 |

**CCCFIP12060035** ml Cond CONAIRE FIRE PROTECT W 120 mm circular, D=600 mm, espesor 0, 8mm 35 pct fig, simple pared helic
Precio: 536.68
Fabricación y suministro de conductos CONAIRE FIRE PROTECT W de geometría circular, tipo pared simple helicoidal de acero galvanizado en caliente calidad DX51D+Z250/275, de 600mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (35%) de accesorios circulares con sistema de unión estanco por simple encaje. Incluye certificado de fabricación, marcado de conformidad CE y certificado de estanqueidad al aire CLASE D.

| Código | Ud | Descripción | Rendimiento | Precio | Importe |
|---|---|---|---|---|---|
| 120WMR30010 | ml | TUBO HELICOIDAL GALVA 3000 120 JG FIRE PROTECT W CONAIRE D=600 | 0.333 | 1299.42 | 432.71 |
| 120WCO9010 | u | CODO GALVA 90º SEGMENTADO 120 JG FIRE PROTECT W CONAIRE D=600 | 0.042 | 731.72 | 30.73 |
| 120WCO4010 | u | CODO GALVA 45º SEGMENTADO 120 JG FIRE PROTECT W CONAIRE D=600 | 0.1 | 403.2 | 40.32 |
| 120WTS9010 | u | TE SIMPLE GALVA 90º SEGMENTADA 120 JG FIRE PROTECT W CONAIRE D=600 | 0.022 | 824.39 | 18.14 |
| 120WRC042 | u | REDUCCION CONCENTRICA GALVA SEGMENTADA 120 JG FIRE PROTECT W CONAIRE D=600/560 | 0.031 | 442.76 | 13.73 |
| CME012 | u | MANGUITO UNION GALVA SPIRO ST VENT-MU CONAIRE d=600 | 0.155 | 6.75 | 1.05 |
|  |  | Total |  |  | 536.68 |

**CCCFIP12060045** ml Cond CONAIRE FIRE PROTECT W 120 mm circular, D=600 mm, espesor 0, 8mm 45 pct fig, simple pared helic
Precio: 565.92
Fabricación y suministro de conductos CONAIRE FIRE PROTECT W de geometría circular, tipo pared simple helicoidal de acero galvanizado en caliente calidad DX51D+Z250/275, de 600mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (45%) de accesorios circulares con sistema de unión estanco por simple encaje. Incluye certificado de fabricación, marcado de conformidad CE y certificado de estanqueidad al aire CLASE D.

| Código | Ud | Descripción | Rendimiento | Precio | Importe |
|---|---|---|---|---|---|
| 120WMR30010 | ml | TUBO HELICOIDAL GALVA 3000 120 JG FIRE PROTECT W CONAIRE D=600 | 0.333 | 1299.42 | 432.71 |
| 120WCO9010 | u | CODO GALVA 90º SEGMENTADO 120 JG FIRE PROTECT W CONAIRE D=600 | 0.054 | 731.72 | 39.51 |
| 120WCO4010 | u | CODO GALVA 45º SEGMENTADO 120 JG FIRE PROTECT W CONAIRE D=600 | 0.129 | 403.2 | 52.01 |
| 120WTS9010 | u | TE SIMPLE GALVA 90º SEGMENTADA 120 JG FIRE PROTECT W CONAIRE D=600 | 0.028 | 824.39 | 23.08 |
| 120WRC042 | u | REDUCCION CONCENTRICA GALVA SEGMENTADA 120 JG FIRE PROTECT W CONAIRE D=600/560 | 0.039 | 442.76 | 17.27 |
| CME012 | u | MANGUITO UNION GALVA SPIRO ST VENT-MU CONAIRE d=600 | 0.199 | 6.75 | 1.34 |
|  |  | Total |  |  | 565.92 |

**CCCFIP12060055** ml Cond CONAIRE FIRE PROTECT W 120 mm circular, D=600 mm, espesor 0, 8mm 55 pct fig, simple pared helic
Precio: 596.05
Fabricación y suministro de conductos CONAIRE FIRE PROTECT W de geometría circular, tipo pared simple helicoidal de acero galvanizado en caliente calidad DX51D+Z250/275, de 600mm de diámetro y 0,8 mm de espesor, incorpora en el exterior de la pared del conducto un aislamiento térmico resistente al fuego reforzado con malla de acero galvanizado de composicion especial resistente a altas temperaturas ULTIMATE PROTECT-W de la marca ISOVER de 120 mm de espesor, el cual le confiere una resistencia al fuego a determinar segun memoria tecnica del fabricante, cumple la UNE EN 13501, EN 1366-1, EN 1366-8. Suministrado en tramos de 0'6, 1'2 ,1'8, 2'4 y 3 m, con embalaje exterior para la protección del aislamiento en el transporte y sellado de las bocas de conexión para favorecer la limpieza interior en su almacenaje y montaje en obra. Incluye parte proporcional estimada (55%) de accesorios circulares con sistema de unión estanco por simple encaje. Incluye certificado de fabricación, marcado de conformidad CE y certificado de estanqueidad al aire CLASE D.

| Código | Ud | Descripción | Rendimiento | Precio | Importe |
|---|---|---|---|---|---|
| 120WMR30010 | ml | TUBO HELICOIDAL GALVA 3000 120 JG FIRE PROTECT W CONAIRE D=600 | 0.333 | 1299.42 | 432.71 |
| 120WCO9010 | u | CODO GALVA 90º SEGMENTADO 120 JG FIRE PROTECT W CONAIRE D=600 | 0.066 | 731.72 | 48.29 |
| 120WCO4010 | u | CODO GALVA 45º SEGMENTADO 120 JG FIRE PROTECT W CONAIRE D=600 | 0.157 | 403.2 | 63.30 |
| 120WTS9010 | u | TE SIMPLE GALVA 90º SEGMENTADA 120 JG FIRE PROTECT W CONAIRE D=600 | 0.035 | 824.39 | 28.85 |
| 120WRC042 | u | REDUCCION CONCENTRICA GALVA SEGMENTADA 120 JG FIRE PROTECT W CONAIRE D=600/560 | 0.048 | 442.76 | 21.25 |
| CME012 | u | MANGUITO UNION GALVA SPIRO ST VENT-MU CONAIRE d=600 | 0.244 | 6.75 | 1.65 |
|  |  | Total |  |  | 596.05 |

###### 0403010112 JG FIRE PROTECT W DP

###### JGFIDPRT50 JG FIRE PROTECT W DP 50 mm

###### CCCFIDP50150 150 MM

**CCCFIDP5015015** ml Cond CONAIRE JG FIREPROTECT DP 50 circular D=150/350 mm 15 pct fig doble pared lisa
Precio: 81.89
Fabricación y suministro de Conducto CONAIRE JG FIREPROTECT DP 50 con geometría circular de 150/350 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30001 | ml | TUBO HELICOIDAL GALVA 3000 50 JG FIRE PROTECT W CONAIRE D=150 | 0.333 | 226.18 | 75.32 |
| 50MCO9001 | u | CODO GALVA 90º SEGMENTADO 50 JG FIRE PROTECT W CONAIRE D=150 | 0.018 | 95.25 | 1.71 |
| 50MCO4001 | u | CODO GALVA 45º SEGMENTADO 50 JG FIRE PROTECT W CONAIRE D=150 | 0.043 | 59.09 | 2.54 |
| 50MTS9001 | u | TE SIMPLE GALVA 90º SEGMENTADA 50 JG FIRE PROTECT W CONAIRE D=150 | 0.009 | 119.81 | 1.08 |
| 50MRC001 | u | REDUCCION CONCENTRICA GALVA SEGMENTADA 50 JG FIRE PROTECT W CONAIRE D=200/150 | 0.013 | 87.01 | 1.13 |
| CME003 | u | MANGUITO UNION GALVA SPIRO ST VENT-MU CONAIRE d=150 | 0.066 | 1.68 | 0.11 |
|  |  | Total |  |  | 81.89 |

**CCCFIDP5015025** ml Cond CONAIRE JG FIREPROTECT DP 50 circular D=150/350 mm 25 pct fig doble pared lisa
Precio: 86.4
Fabricación y suministro de Conducto CONAIRE JG FIREPROTECT DP 50 con geometría circular de 150/350 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30001 | ml | TUBO HELICOIDAL GALVA 3000 50 JG FIRE PROTECT W CONAIRE D=150 | 0.333 | 226.18 | 75.32 |
| 50MCO9001 | u | CODO GALVA 90º SEGMENTADO 50 JG FIRE PROTECT W CONAIRE D=150 | 0.03 | 95.25 | 2.86 |
| 50MCO4001 | u | CODO GALVA 45º SEGMENTADO 50 JG FIRE PROTECT W CONAIRE D=150 | 0.071 | 59.09 | 4.20 |
| 50MTS9001 | u | TE SIMPLE GALVA 90º SEGMENTADA 50 JG FIRE PROTECT W CONAIRE D=150 | 0.016 | 119.81 | 1.92 |
| 50MRC001 | u | REDUCCION CONCENTRICA GALVA SEGMENTADA 50 JG FIRE PROTECT W CONAIRE D=200/150 | 0.022 | 87.01 | 1.91 |
| CME003 | u | MANGUITO UNION GALVA SPIRO ST VENT-MU CONAIRE d=150 | 0.111 | 1.68 | 0.19 |
|  |  | Total |  |  | 86.4 |

**CCCFIDP5015035** ml Cond CONAIRE JG FIREPROTECT DP 50 circular D=150/350 mm 35 pct fig doble pared lisa
Precio: 90.83
Fabricación y suministro de Conducto CONAIRE JG FIREPROTECT DP 50 con geometría circular de 150/350 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30001 | ml | TUBO HELICOIDAL GALVA 3000 50 JG FIRE PROTECT W CONAIRE D=150 | 0.333 | 226.18 | 75.32 |
| 50MCO9001 | u | CODO GALVA 90º SEGMENTADO 50 JG FIRE PROTECT W CONAIRE D=150 | 0.042 | 95.25 | 4.00 |
| 50MCO4001 | u | CODO GALVA 45º SEGMENTADO 50 JG FIRE PROTECT W CONAIRE D=150 | 0.1 | 59.09 | 5.91 |
| 50MTS9001 | u | TE SIMPLE GALVA 90º SEGMENTADA 50 JG FIRE PROTECT W CONAIRE D=150 | 0.022 | 119.81 | 2.64 |
| 50MRC001 | u | REDUCCION CONCENTRICA GALVA SEGMENTADA 50 JG FIRE PROTECT W CONAIRE D=200/150 | 0.031 | 87.01 | 2.70 |
| CME003 | u | MANGUITO UNION GALVA SPIRO ST VENT-MU CONAIRE d=150 | 0.155 | 1.68 | 0.26 |
|  |  | Total |  |  | 90.83 |

**CCCFIDP5015045** ml Cond CONAIRE JG FIREPROTECT DP 50 circular D=150/350 mm 45 pct fig doble pared lisa
Precio: 95.15
Fabricación y suministro de Conducto CONAIRE JG FIREPROTECT DP 50 con geometría circular de 150/350 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30001 | ml | TUBO HELICOIDAL GALVA 3000 50 JG FIRE PROTECT W CONAIRE D=150 | 0.333 | 226.18 | 75.32 |
| 50MCO9001 | u | CODO GALVA 90º SEGMENTADO 50 JG FIRE PROTECT W CONAIRE D=150 | 0.054 | 95.25 | 5.14 |
| 50MCO4001 | u | CODO GALVA 45º SEGMENTADO 50 JG FIRE PROTECT W CONAIRE D=150 | 0.129 | 59.09 | 7.62 |
| 50MTS9001 | u | TE SIMPLE GALVA 90º SEGMENTADA 50 JG FIRE PROTECT W CONAIRE D=150 | 0.028 | 119.81 | 3.35 |
| 50MRC001 | u | REDUCCION CONCENTRICA GALVA SEGMENTADA 50 JG FIRE PROTECT W CONAIRE D=200/150 | 0.039 | 87.01 | 3.39 |
| CME003 | u | MANGUITO UNION GALVA SPIRO ST VENT-MU CONAIRE d=150 | 0.199 | 1.68 | 0.33 |
|  |  | Total |  |  | 95.15 |

**CCCFIDP5015055** ml Cond CONAIRE JG FIREPROTECT DP 50 circular D=150/350 mm 55 pct fig doble pared lisa
Precio: 99.67
Fabricación y suministro de Conducto CONAIRE JG FIREPROTECT DP 50 con geometría circular de 150/350 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30001 | ml | TUBO HELICOIDAL GALVA 3000 50 JG FIRE PROTECT W CONAIRE D=150 | 0.333 | 226.18 | 75.32 |
| 50MCO9001 | u | CODO GALVA 90º SEGMENTADO 50 JG FIRE PROTECT W CONAIRE D=150 | 0.066 | 95.25 | 6.29 |
| 50MCO4001 | u | CODO GALVA 45º SEGMENTADO 50 JG FIRE PROTECT W CONAIRE D=150 | 0.157 | 59.09 | 9.28 |
| 50MTS9001 | u | TE SIMPLE GALVA 90º SEGMENTADA 50 JG FIRE PROTECT W CONAIRE D=150 | 0.035 | 119.81 | 4.19 |
| 50MRC001 | u | REDUCCION CONCENTRICA GALVA SEGMENTADA 50 JG FIRE PROTECT W CONAIRE D=200/150 | 0.048 | 87.01 | 4.18 |
| CME003 | u | MANGUITO UNION GALVA SPIRO ST VENT-MU CONAIRE d=150 | 0.244 | 1.68 | 0.41 |
|  |  | Total |  |  | 99.67 |

###### CCCFIDP50200 200 MM

**CCCFIDP5020015** ml Cond CONAIRE JG FIREPROTECT DP 50 circular D=200/400 mm 15 pct fig doble pared lisa
Precio: 106.37
Fabricación y suministro de Conducto CONAIRE JG FIREPROTECT DP 50 con geometría circular de 200/400 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30002 | ml | TUBO HELICOIDAL GALVA 3000 50 JG FIRE PROTECT W CONAIRE D=200 | 0.333 | 297.52 | 99.07 |
| 50MCO9002 | u | CODO GALVA 90º SEGMENTADO 50 JG FIRE PROTECT W CONAIRE D=200 | 0.018 | 107.19 | 1.93 |
| 50MCO4002 | u | CODO GALVA 45º SEGMENTADO 50 JG FIRE PROTECT W CONAIRE D=200 | 0.043 | 65.11 | 2.80 |
| 50MTS9002 | u | TE SIMPLE GALVA 90º SEGMENTADA 50 JG FIRE PROTECT W CONAIRE D=200 | 0.009 | 125.49 | 1.13 |
| 50MRC003 | u | REDUCCION CONCENTRICA GALVA SEGMENTADA 50 JG FIRE PROTECT W CONAIRE D=250/200 | 0.013 | 99.63 | 1.30 |
| CME004 | u | MANGUITO UNION GALVA SPIRO ST VENT-MU CONAIRE d=200 | 0.066 | 2.16 | 0.14 |
|  |  | Total |  |  | 106.37 |

**CCCFIDP5020025** ml Cond CONAIRE JG FIREPROTECT DP 50 circular D=200/400 mm 25 pct fig doble pared lisa
Precio: 111.35
Fabricación y suministro de Conducto CONAIRE JG FIREPROTECT DP 50 con geometría circular de 200/400 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30002 | ml | TUBO HELICOIDAL GALVA 3000 50 JG FIRE PROTECT W CONAIRE D=200 | 0.333 | 297.52 | 99.07 |
| 50MCO9002 | u | CODO GALVA 90º SEGMENTADO 50 JG FIRE PROTECT W CONAIRE D=200 | 0.03 | 107.19 | 3.22 |
| 50MCO4002 | u | CODO GALVA 45º SEGMENTADO 50 JG FIRE PROTECT W CONAIRE D=200 | 0.071 | 65.11 | 4.62 |
| 50MTS9002 | u | TE SIMPLE GALVA 90º SEGMENTADA 50 JG FIRE PROTECT W CONAIRE D=200 | 0.016 | 125.49 | 2.01 |
| 50MRC003 | u | REDUCCION CONCENTRICA GALVA SEGMENTADA 50 JG FIRE PROTECT W CONAIRE D=250/200 | 0.022 | 99.63 | 2.19 |
| CME004 | u | MANGUITO UNION GALVA SPIRO ST VENT-MU CONAIRE d=200 | 0.111 | 2.16 | 0.24 |
|  |  | Total |  |  | 111.35 |

**CCCFIDP5020035** ml Cond CONAIRE JG FIREPROTECT DP 50 circular D=200/400 mm 35 pct fig doble pared lisa
Precio: 116.26
Fabricación y suministro de Conducto CONAIRE JG FIREPROTECT DP 50 con geometría circular de 200/400 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30002 | ml | TUBO HELICOIDAL GALVA 3000 50 JG FIRE PROTECT W CONAIRE D=200 | 0.333 | 297.52 | 99.07 |
| 50MCO9002 | u | CODO GALVA 90º SEGMENTADO 50 JG FIRE PROTECT W CONAIRE D=200 | 0.042 | 107.19 | 4.50 |
| 50MCO4002 | u | CODO GALVA 45º SEGMENTADO 50 JG FIRE PROTECT W CONAIRE D=200 | 0.1 | 65.11 | 6.51 |
| 50MTS9002 | u | TE SIMPLE GALVA 90º SEGMENTADA 50 JG FIRE PROTECT W CONAIRE D=200 | 0.022 | 125.49 | 2.76 |
| 50MRC003 | u | REDUCCION CONCENTRICA GALVA SEGMENTADA 50 JG FIRE PROTECT W CONAIRE D=250/200 | 0.031 | 99.63 | 3.09 |
| CME004 | u | MANGUITO UNION GALVA SPIRO ST VENT-MU CONAIRE d=200 | 0.155 | 2.16 | 0.33 |
|  |  | Total |  |  | 116.26 |

**CCCFIDP5020045** ml Cond CONAIRE JG FIREPROTECT DP 50 circular D=200/400 mm 45 pct fig doble pared lisa
Precio: 121.09
Fabricación y suministro de Conducto CONAIRE JG FIREPROTECT DP 50 con geometría circular de 200/400 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30002 | ml | TUBO HELICOIDAL GALVA 3000 50 JG FIRE PROTECT W CONAIRE D=200 | 0.333 | 297.52 | 99.07 |
| 50MCO9002 | u | CODO GALVA 90º SEGMENTADO 50 JG FIRE PROTECT W CONAIRE D=200 | 0.054 | 107.19 | 5.79 |
| 50MCO4002 | u | CODO GALVA 45º SEGMENTADO 50 JG FIRE PROTECT W CONAIRE D=200 | 0.129 | 65.11 | 8.40 |
| 50MTS9002 | u | TE SIMPLE GALVA 90º SEGMENTADA 50 JG FIRE PROTECT W CONAIRE D=200 | 0.028 | 125.49 | 3.51 |
| 50MRC003 | u | REDUCCION CONCENTRICA GALVA SEGMENTADA 50 JG FIRE PROTECT W CONAIRE D=250/200 | 0.039 | 99.63 | 3.89 |
| CME004 | u | MANGUITO UNION GALVA SPIRO ST VENT-MU CONAIRE d=200 | 0.199 | 2.16 | 0.43 |
|  |  | Total |  |  | 121.09 |

**CCCFIDP5020055** ml Cond CONAIRE JG FIREPROTECT DP 50 circular D=200/400 mm 55 pct fig doble pared lisa
Precio: 126.06
Fabricación y suministro de Conducto CONAIRE JG FIREPROTECT DP 50 con geometría circular de 200/400 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30002 | ml | TUBO HELICOIDAL GALVA 3000 50 JG FIRE PROTECT W CONAIRE D=200 | 0.333 | 297.52 | 99.07 |
| 50MCO9002 | u | CODO GALVA 90º SEGMENTADO 50 JG FIRE PROTECT W CONAIRE D=200 | 0.066 | 107.19 | 7.07 |
| 50MCO4002 | u | CODO GALVA 45º SEGMENTADO 50 JG FIRE PROTECT W CONAIRE D=200 | 0.157 | 65.11 | 10.22 |
| 50MTS9002 | u | TE SIMPLE GALVA 90º SEGMENTADA 50 JG FIRE PROTECT W CONAIRE D=200 | 0.035 | 125.49 | 4.39 |
| 50MRC003 | u | REDUCCION CONCENTRICA GALVA SEGMENTADA 50 JG FIRE PROTECT W CONAIRE D=250/200 | 0.048 | 99.63 | 4.78 |
| CME004 | u | MANGUITO UNION GALVA SPIRO ST VENT-MU CONAIRE d=200 | 0.244 | 2.16 | 0.53 |
|  |  | Total |  |  | 126.06 |

###### CCCFIDP50250 250 MM

**CCCFIDP5025015** ml Cond CONAIRE JG FIREPROTECT DP 50 circular D=250/450 mm 15 pct fig doble pared lisa
Precio: 129.17
Fabricación y suministro de Conducto CONAIRE JG FIREPROTECT DP 50 con geometría circular de 250/450 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30003 | ml | TUBO HELICOIDAL GALVA 3000 50 JG FIRE PROTECT W CONAIRE D=250 | 0.333 | 357.42 | 119.02 |
| 50MCO9003 | u | CODO GALVA 90º SEGMENTADO 50 JG FIRE PROTECT W CONAIRE D=250 | 0.018 | 151.72 | 2.73 |
| 50MCO4003 | u | CODO GALVA 45º SEGMENTADO 50 JG FIRE PROTECT W CONAIRE D=250 | 0.043 | 89.17 | 3.83 |
| 50MTS9003 | u | TE SIMPLE GALVA 90º SEGMENTADA 50 JG FIRE PROTECT W CONAIRE D=250 | 0.009 | 187.8 | 1.69 |
| 50MRC006 | u | REDUCCION CONCENTRICA GALVA SEGMENTADA 50 JG FIRE PROTECT W CONAIRE D=300/250 | 0.013 | 131.58 | 1.71 |
| CME005 | u | MANGUITO UNION GALVA SPIRO ST VENT-MU CONAIRE d=250 | 0.066 | 2.88 | 0.19 |
|  |  | Total |  |  | 129.17 |

**CCCFIDP5025025** ml Cond CONAIRE JG FIREPROTECT DP 50 circular D=250/450 mm 25 pct fig doble pared lisa
Precio: 136.11
Fabricación y suministro de Conducto CONAIRE JG FIREPROTECT DP 50 con geometría circular de 250/450 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30003 | ml | TUBO HELICOIDAL GALVA 3000 50 JG FIRE PROTECT W CONAIRE D=250 | 0.333 | 357.42 | 119.02 |
| 50MCO9003 | u | CODO GALVA 90º SEGMENTADO 50 JG FIRE PROTECT W CONAIRE D=250 | 0.03 | 151.72 | 4.55 |
| 50MCO4003 | u | CODO GALVA 45º SEGMENTADO 50 JG FIRE PROTECT W CONAIRE D=250 | 0.071 | 89.17 | 6.33 |
| 50MTS9003 | u | TE SIMPLE GALVA 90º SEGMENTADA 50 JG FIRE PROTECT W CONAIRE D=250 | 0.016 | 187.8 | 3.00 |
| 50MRC006 | u | REDUCCION CONCENTRICA GALVA SEGMENTADA 50 JG FIRE PROTECT W CONAIRE D=300/250 | 0.022 | 131.58 | 2.89 |
| CME005 | u | MANGUITO UNION GALVA SPIRO ST VENT-MU CONAIRE d=250 | 0.111 | 2.88 | 0.32 |
|  |  | Total |  |  | 136.11 |

**CCCFIDP5025035** ml Cond CONAIRE JG FIREPROTECT DP 50 circular D=250/450 mm 35 pct fig doble pared lisa
Precio: 142.97
Fabricación y suministro de Conducto CONAIRE JG FIREPROTECT DP 50 con geometría circular de 250/450 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30003 | ml | TUBO HELICOIDAL GALVA 3000 50 JG FIRE PROTECT W CONAIRE D=250 | 0.333 | 357.42 | 119.02 |
| 50MCO9003 | u | CODO GALVA 90º SEGMENTADO 50 JG FIRE PROTECT W CONAIRE D=250 | 0.042 | 151.72 | 6.37 |
| 50MCO4003 | u | CODO GALVA 45º SEGMENTADO 50 JG FIRE PROTECT W CONAIRE D=250 | 0.1 | 89.17 | 8.92 |
| 50MTS9003 | u | TE SIMPLE GALVA 90º SEGMENTADA 50 JG FIRE PROTECT W CONAIRE D=250 | 0.022 | 187.8 | 4.13 |
| 50MRC006 | u | REDUCCION CONCENTRICA GALVA SEGMENTADA 50 JG FIRE PROTECT W CONAIRE D=300/250 | 0.031 | 131.58 | 4.08 |
| CME005 | u | MANGUITO UNION GALVA SPIRO ST VENT-MU CONAIRE d=250 | 0.155 | 2.88 | 0.45 |
|  |  | Total |  |  | 142.97 |

**CCCFIDP5025045** ml Cond CONAIRE JG FIREPROTECT DP 50 circular D=250/450 mm 45 pct fig doble pared lisa
Precio: 149.67
Fabricación y suministro de Conducto CONAIRE JG FIREPROTECT DP 50 con geometría circular de 250/450 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30003 | ml | TUBO HELICOIDAL GALVA 3000 50 JG FIRE PROTECT W CONAIRE D=250 | 0.333 | 357.42 | 119.02 |
| 50MCO9003 | u | CODO GALVA 90º SEGMENTADO 50 JG FIRE PROTECT W CONAIRE D=250 | 0.054 | 151.72 | 8.19 |
| 50MCO4003 | u | CODO GALVA 45º SEGMENTADO 50 JG FIRE PROTECT W CONAIRE D=250 | 0.129 | 89.17 | 11.50 |
| 50MTS9003 | u | TE SIMPLE GALVA 90º SEGMENTADA 50 JG FIRE PROTECT W CONAIRE D=250 | 0.028 | 187.8 | 5.26 |
| 50MRC006 | u | REDUCCION CONCENTRICA GALVA SEGMENTADA 50 JG FIRE PROTECT W CONAIRE D=300/250 | 0.039 | 131.58 | 5.13 |
| CME005 | u | MANGUITO UNION GALVA SPIRO ST VENT-MU CONAIRE d=250 | 0.199 | 2.88 | 0.57 |
|  |  | Total |  |  | 149.67 |

**CCCFIDP5025055** ml Cond CONAIRE JG FIREPROTECT DP 50 circular D=250/450 mm 55 pct fig doble pared lisa
Precio: 156.62
Fabricación y suministro de Conducto CONAIRE JG FIREPROTECT DP 50 con geometría circular de 250/450 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30003 | ml | TUBO HELICOIDAL GALVA 3000 50 JG FIRE PROTECT W CONAIRE D=250 | 0.333 | 357.42 | 119.02 |
| 50MCO9003 | u | CODO GALVA 90º SEGMENTADO 50 JG FIRE PROTECT W CONAIRE D=250 | 0.066 | 151.72 | 10.01 |
| 50MCO4003 | u | CODO GALVA 45º SEGMENTADO 50 JG FIRE PROTECT W CONAIRE D=250 | 0.157 | 89.17 | 14.00 |
| 50MTS9003 | u | TE SIMPLE GALVA 90º SEGMENTADA 50 JG FIRE PROTECT W CONAIRE D=250 | 0.035 | 187.8 | 6.57 |
| 50MRC006 | u | REDUCCION CONCENTRICA GALVA SEGMENTADA 50 JG FIRE PROTECT W CONAIRE D=300/250 | 0.048 | 131.58 | 6.32 |
| CME005 | u | MANGUITO UNION GALVA SPIRO ST VENT-MU CONAIRE d=250 | 0.244 | 2.88 | 0.70 |
|  |  | Total |  |  | 156.62 |

###### CCCFIDP50300 300 MM

**CCCFIDP5030015** ml Cond CONAIRE JG FIREPROTECT DP 50 circular D=300/500 mm 15 pct fig doble pared lisa
Precio: 153.85
Fabricación y suministro de Conducto CONAIRE JG FIREPROTECT DP 50 con geometría circular de 300/500 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30004 | ml | TUBO HELICOIDAL GALVA 3000 50 JG FIRE PROTECT W CONAIRE D=300 | 0.333 | 424.43 | 141.34 |
| 50MCO9004 | u | CODO GALVA 90º SEGMENTADO 50 JG FIRE PROTECT W CONAIRE D=300 | 0.018 | 190.77 | 3.43 |
| 50MCO4004 | u | CODO GALVA 45º SEGMENTADO 50 JG FIRE PROTECT W CONAIRE D=300 | 0.043 | 112.36 | 4.83 |
| 50MTS9004 | u | TE SIMPLE GALVA 90º SEGMENTADA 50 JG FIRE PROTECT W CONAIRE D=300 | 0.009 | 228.83 | 2.06 |
| 50MRC010 | u | REDUCCION CONCENTRICA GALVA SEGMENTADA 50 JG FIRE PROTECT W CONAIRE D=355/300 | 0.013 | 153.34 | 1.99 |
| CME006 | u | MANGUITO UNION GALVA SPIRO ST VENT-MU CONAIRE d=300 | 0.066 | 3.07 | 0.20 |
|  |  | Total |  |  | 153.85 |

**CCCFIDP5030025** ml Cond CONAIRE JG FIREPROTECT DP 50 circular D=300/500 mm 25 pct fig doble pared lisa
Precio: 162.41
Fabricación y suministro de Conducto CONAIRE JG FIREPROTECT DP 50 con geometría circular de 300/500 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30004 | ml | TUBO HELICOIDAL GALVA 3000 50 JG FIRE PROTECT W CONAIRE D=300 | 0.333 | 424.43 | 141.34 |
| 50MCO9004 | u | CODO GALVA 90º SEGMENTADO 50 JG FIRE PROTECT W CONAIRE D=300 | 0.03 | 190.77 | 5.72 |
| 50MCO4004 | u | CODO GALVA 45º SEGMENTADO 50 JG FIRE PROTECT W CONAIRE D=300 | 0.071 | 112.36 | 7.98 |
| 50MTS9004 | u | TE SIMPLE GALVA 90º SEGMENTADA 50 JG FIRE PROTECT W CONAIRE D=300 | 0.016 | 228.83 | 3.66 |
| 50MRC010 | u | REDUCCION CONCENTRICA GALVA SEGMENTADA 50 JG FIRE PROTECT W CONAIRE D=355/300 | 0.022 | 153.34 | 3.37 |
| CME006 | u | MANGUITO UNION GALVA SPIRO ST VENT-MU CONAIRE d=300 | 0.111 | 3.07 | 0.34 |
|  |  | Total |  |  | 162.41 |

**CCCFIDP5030035** ml Cond CONAIRE JG FIREPROTECT DP 50 circular D=300/500 mm 35 pct fig doble pared lisa
Precio: 170.85
Fabricación y suministro de Conducto CONAIRE JG FIREPROTECT DP 50 con geometría circular de 300/500 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30004 | ml | TUBO HELICOIDAL GALVA 3000 50 JG FIRE PROTECT W CONAIRE D=300 | 0.333 | 424.43 | 141.34 |
| 50MCO9004 | u | CODO GALVA 90º SEGMENTADO 50 JG FIRE PROTECT W CONAIRE D=300 | 0.042 | 190.77 | 8.01 |
| 50MCO4004 | u | CODO GALVA 45º SEGMENTADO 50 JG FIRE PROTECT W CONAIRE D=300 | 0.1 | 112.36 | 11.24 |
| 50MTS9004 | u | TE SIMPLE GALVA 90º SEGMENTADA 50 JG FIRE PROTECT W CONAIRE D=300 | 0.022 | 228.83 | 5.03 |
| 50MRC010 | u | REDUCCION CONCENTRICA GALVA SEGMENTADA 50 JG FIRE PROTECT W CONAIRE D=355/300 | 0.031 | 153.34 | 4.75 |
| CME006 | u | MANGUITO UNION GALVA SPIRO ST VENT-MU CONAIRE d=300 | 0.155 | 3.07 | 0.48 |
|  |  | Total |  |  | 170.85 |

**CCCFIDP5030045** ml Cond CONAIRE JG FIREPROTECT DP 50 circular D=300/500 mm 45 pct fig doble pared lisa
Precio: 179.13
Fabricación y suministro de Conducto CONAIRE JG FIREPROTECT DP 50 con geometría circular de 300/500 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30004 | ml | TUBO HELICOIDAL GALVA 3000 50 JG FIRE PROTECT W CONAIRE D=300 | 0.333 | 424.43 | 141.34 |
| 50MCO9004 | u | CODO GALVA 90º SEGMENTADO 50 JG FIRE PROTECT W CONAIRE D=300 | 0.054 | 190.77 | 10.30 |
| 50MCO4004 | u | CODO GALVA 45º SEGMENTADO 50 JG FIRE PROTECT W CONAIRE D=300 | 0.129 | 112.36 | 14.49 |
| 50MTS9004 | u | TE SIMPLE GALVA 90º SEGMENTADA 50 JG FIRE PROTECT W CONAIRE D=300 | 0.028 | 228.83 | 6.41 |
| 50MRC010 | u | REDUCCION CONCENTRICA GALVA SEGMENTADA 50 JG FIRE PROTECT W CONAIRE D=355/300 | 0.039 | 153.34 | 5.98 |
| CME006 | u | MANGUITO UNION GALVA SPIRO ST VENT-MU CONAIRE d=300 | 0.199 | 3.07 | 0.61 |
|  |  | Total |  |  | 179.13 |

**CCCFIDP5030055** ml Cond CONAIRE JG FIREPROTECT DP 50 circular D=300/500 mm 55 pct fig doble pared lisa
Precio: 187.69
Fabricación y suministro de Conducto CONAIRE JG FIREPROTECT DP 50 con geometría circular de 300/500 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30004 | ml | TUBO HELICOIDAL GALVA 3000 50 JG FIRE PROTECT W CONAIRE D=300 | 0.333 | 424.43 | 141.34 |
| 50MCO9004 | u | CODO GALVA 90º SEGMENTADO 50 JG FIRE PROTECT W CONAIRE D=300 | 0.066 | 190.77 | 12.59 |
| 50MCO4004 | u | CODO GALVA 45º SEGMENTADO 50 JG FIRE PROTECT W CONAIRE D=300 | 0.157 | 112.36 | 17.64 |
| 50MTS9004 | u | TE SIMPLE GALVA 90º SEGMENTADA 50 JG FIRE PROTECT W CONAIRE D=300 | 0.035 | 228.83 | 8.01 |
| 50MRC010 | u | REDUCCION CONCENTRICA GALVA SEGMENTADA 50 JG FIRE PROTECT W CONAIRE D=355/300 | 0.048 | 153.34 | 7.36 |
| CME006 | u | MANGUITO UNION GALVA SPIRO ST VENT-MU CONAIRE d=300 | 0.244 | 3.07 | 0.75 |
|  |  | Total |  |  | 187.69 |

###### CCCFIDP50355 355 MM

**CCCFIDP5035515** ml Cond CONAIRE JG FIREPROTECT DP 50 circular D=355/555 mm 15 pct fig doble pared lisa
Precio: 186.04
Fabricación y suministro de Conducto CONAIRE JG FIREPROTECT DP 50 con geometría circular de 355/555 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30005 | ml | TUBO HELICOIDAL GALVA 3000 50 JG FIRE PROTECT W CONAIRE D=355 | 0.333 | 514.56 | 171.35 |
| 50MCO9005 | u | CODO GALVA 90º SEGMENTADO 50 JG FIRE PROTECT W CONAIRE D=355 | 0.018 | 227.66 | 4.10 |
| 50MCO4005 | u | CODO GALVA 45º SEGMENTADO 50 JG FIRE PROTECT W CONAIRE D=355 | 0.043 | 132.01 | 5.68 |
| 50MTS9005 | u | TE SIMPLE GALVA 90º SEGMENTADA 50 JG FIRE PROTECT W CONAIRE D=355 | 0.009 | 257.98 | 2.32 |
| 50MRC015 | u | REDUCCION CONCENTRICA GALVA SEGMENTADA 50 JG FIRE PROTECT W CONAIRE D=400/355 | 0.013 | 180.91 | 2.35 |
| CME007 | u | MANGUITO UNION GALVA SPIRO ST VENT-MU CONAIRE d=355 | 0.066 | 3.61 | 0.24 |
|  |  | Total |  |  | 186.04 |

**CCCFIDP5035525** ml Cond CONAIRE JG FIREPROTECT DP 50 circular D=355/555 mm 25 pct fig doble pared lisa
Precio: 196.06
Fabricación y suministro de Conducto CONAIRE JG FIREPROTECT DP 50 con geometría circular de 355/555 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30005 | ml | TUBO HELICOIDAL GALVA 3000 50 JG FIRE PROTECT W CONAIRE D=355 | 0.333 | 514.56 | 171.35 |
| 50MCO9005 | u | CODO GALVA 90º SEGMENTADO 50 JG FIRE PROTECT W CONAIRE D=355 | 0.03 | 227.66 | 6.83 |
| 50MCO4005 | u | CODO GALVA 45º SEGMENTADO 50 JG FIRE PROTECT W CONAIRE D=355 | 0.071 | 132.01 | 9.37 |
| 50MTS9005 | u | TE SIMPLE GALVA 90º SEGMENTADA 50 JG FIRE PROTECT W CONAIRE D=355 | 0.016 | 257.98 | 4.13 |
| 50MRC015 | u | REDUCCION CONCENTRICA GALVA SEGMENTADA 50 JG FIRE PROTECT W CONAIRE D=400/355 | 0.022 | 180.91 | 3.98 |
| CME007 | u | MANGUITO UNION GALVA SPIRO ST VENT-MU CONAIRE d=355 | 0.111 | 3.61 | 0.40 |
|  |  | Total |  |  | 196.06 |

**CCCFIDP5035535** ml Cond CONAIRE JG FIREPROTECT DP 50 circular D=355/555 mm 35 pct fig doble pared lisa
Precio: 205.96
Fabricación y suministro de Conducto CONAIRE JG FIREPROTECT DP 50 con geometría circular de 355/555 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30005 | ml | TUBO HELICOIDAL GALVA 3000 50 JG FIRE PROTECT W CONAIRE D=355 | 0.333 | 514.56 | 171.35 |
| 50MCO9005 | u | CODO GALVA 90º SEGMENTADO 50 JG FIRE PROTECT W CONAIRE D=355 | 0.042 | 227.66 | 9.56 |
| 50MCO4005 | u | CODO GALVA 45º SEGMENTADO 50 JG FIRE PROTECT W CONAIRE D=355 | 0.1 | 132.01 | 13.20 |
| 50MTS9005 | u | TE SIMPLE GALVA 90º SEGMENTADA 50 JG FIRE PROTECT W CONAIRE D=355 | 0.022 | 257.98 | 5.68 |
| 50MRC015 | u | REDUCCION CONCENTRICA GALVA SEGMENTADA 50 JG FIRE PROTECT W CONAIRE D=400/355 | 0.031 | 180.91 | 5.61 |
| CME007 | u | MANGUITO UNION GALVA SPIRO ST VENT-MU CONAIRE d=355 | 0.155 | 3.61 | 0.56 |
|  |  | Total |  |  | 205.96 |

**CCCFIDP5035545** ml Cond CONAIRE JG FIREPROTECT DP 50 circular D=355/555 mm 45 pct fig doble pared lisa
Precio: 215.67
Fabricación y suministro de Conducto CONAIRE JG FIREPROTECT DP 50 con geometría circular de 355/555 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30005 | ml | TUBO HELICOIDAL GALVA 3000 50 JG FIRE PROTECT W CONAIRE D=355 | 0.333 | 514.56 | 171.35 |
| 50MCO9005 | u | CODO GALVA 90º SEGMENTADO 50 JG FIRE PROTECT W CONAIRE D=355 | 0.054 | 227.66 | 12.29 |
| 50MCO4005 | u | CODO GALVA 45º SEGMENTADO 50 JG FIRE PROTECT W CONAIRE D=355 | 0.129 | 132.01 | 17.03 |
| 50MTS9005 | u | TE SIMPLE GALVA 90º SEGMENTADA 50 JG FIRE PROTECT W CONAIRE D=355 | 0.028 | 257.98 | 7.22 |
| 50MRC015 | u | REDUCCION CONCENTRICA GALVA SEGMENTADA 50 JG FIRE PROTECT W CONAIRE D=400/355 | 0.039 | 180.91 | 7.06 |
| CME007 | u | MANGUITO UNION GALVA SPIRO ST VENT-MU CONAIRE d=355 | 0.199 | 3.61 | 0.72 |
|  |  | Total |  |  | 215.67 |

**CCCFIDP5035555** ml Cond CONAIRE JG FIREPROTECT DP 50 circular D=355/555 mm 55 pct fig doble pared lisa
Precio: 225.7
Fabricación y suministro de Conducto CONAIRE JG FIREPROTECT DP 50 con geometría circular de 355/555 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL..

| Código | Ud | Descripción | Rendimiento | Precio | Importe |
|---|---|---|---|---|---|
| 50MMR30005 | ml | TUBO HELICOIDAL GALVA 3000 50 JG FIRE PROTECT W CONAIRE D=355 | 0.333 | 514.56 | 171.35 |
| 50MCO9005 | u | CODO GALVA 90º SEGMENTADO 50 JG FIRE PROTECT W CONAIRE D=355 | 0.066 | 227.66 | 15.03 |
| 50MCO4005 | u | CODO GALVA 45º SEGMENTADO 50 JG FIRE PROTECT W CONAIRE D=355 | 0.157 | 132.01 | 20.73 |
| 50MTS9005 | u | TE SIMPLE GALVA 90º SEGMENTADA 50 JG FIRE PROTECT W CONAIRE D=355 | 0.035 | 257.98 | 9.03 |
| 50MRC015 | u | REDUCCION CONCENTRICA GALVA SEGMENTADA 50 JG FIRE PROTECT W CONAIRE D=400/355 | 0.048 | 180.91 | 8.68 |
| CME007 | u | MANGUITO UNION GALVA SPIRO ST VENT-MU CONAIRE d=355 | 0.244 | 3.61 | 0.88 |
|  |  | Total |  |  | 225.7 |

###### CCCFIDP50400 400 MM

**CCCFIDP5040015** ml Cond CONAIRE JG FIREPROTECT DP 50 circular D=400/600 mm 15 pct fig doble pared lisa
Precio: 212.48
Fabricación y suministro de Conducto CONAIRE JG FIREPROTECT DP 50 con geometría circular de 400/600 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30006 | ml | TUBO HELICOIDAL GALVA 3000 50 JG FIRE PROTECT W CONAIRE D=400 | 0.333 | 582.58 | 194.00 |
| 50MCO9006 | u | CODO GALVA 90º SEGMENTADO 50 JG FIRE PROTECT W CONAIRE D=400 | 0.018 | 286.81 | 5.16 |
| 50MCO4006 | u | CODO GALVA 45º SEGMENTADO 50 JG FIRE PROTECT W CONAIRE D=400 | 0.043 | 165.26 | 7.11 |
| 50MTS9006 | u | TE SIMPLE GALVA 90º SEGMENTADA 50 JG FIRE PROTECT W CONAIRE D=400 | 0.009 | 332.04 | 2.99 |
| 50MRC021 | u | REDUCCION CONCENTRICA GALVA SEGMENTADA 50 JG FIRE PROTECT W CONAIRE D=450/400 | 0.013 | 226.82 | 2.95 |
| CME008 | u | MANGUITO UNION GALVA SPIRO ST VENT-MU CONAIRE d=400 | 0.066 | 4.1 | 0.27 |
|  |  | Total |  |  | 212.48 |

**CCCFIDP5040025** ml Cond CONAIRE JG FIREPROTECT DP 50 circular D=400/600 mm 25 pct fig doble pared lisa
Precio: 225.09
Fabricación y suministro de Conducto CONAIRE JG FIREPROTECT DP 50 con geometría circular de 400/600 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30006 | ml | TUBO HELICOIDAL GALVA 3000 50 JG FIRE PROTECT W CONAIRE D=400 | 0.333 | 582.58 | 194.00 |
| 50MCO9006 | u | CODO GALVA 90º SEGMENTADO 50 JG FIRE PROTECT W CONAIRE D=400 | 0.03 | 286.81 | 8.60 |
| 50MCO4006 | u | CODO GALVA 45º SEGMENTADO 50 JG FIRE PROTECT W CONAIRE D=400 | 0.071 | 165.26 | 11.73 |
| 50MTS9006 | u | TE SIMPLE GALVA 90º SEGMENTADA 50 JG FIRE PROTECT W CONAIRE D=400 | 0.016 | 332.04 | 5.31 |
| 50MRC021 | u | REDUCCION CONCENTRICA GALVA SEGMENTADA 50 JG FIRE PROTECT W CONAIRE D=450/400 | 0.022 | 226.82 | 4.99 |
| CME008 | u | MANGUITO UNION GALVA SPIRO ST VENT-MU CONAIRE d=400 | 0.111 | 4.1 | 0.46 |
|  |  | Total |  |  | 225.09 |

**CCCFIDP5040035** ml Cond CONAIRE JG FIREPROTECT DP 50 circular D=400/600 mm 35 pct fig doble pared lisa
Precio: 237.55
Fabricación y suministro de Conducto CONAIRE JG FIREPROTECT DP 50 con geometría circular de 400/600 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30006 | ml | TUBO HELICOIDAL GALVA 3000 50 JG FIRE PROTECT W CONAIRE D=400 | 0.333 | 582.58 | 194.00 |
| 50MCO9006 | u | CODO GALVA 90º SEGMENTADO 50 JG FIRE PROTECT W CONAIRE D=400 | 0.042 | 286.81 | 12.05 |
| 50MCO4006 | u | CODO GALVA 45º SEGMENTADO 50 JG FIRE PROTECT W CONAIRE D=400 | 0.1 | 165.26 | 16.53 |
| 50MTS9006 | u | TE SIMPLE GALVA 90º SEGMENTADA 50 JG FIRE PROTECT W CONAIRE D=400 | 0.022 | 332.04 | 7.30 |
| 50MRC021 | u | REDUCCION CONCENTRICA GALVA SEGMENTADA 50 JG FIRE PROTECT W CONAIRE D=450/400 | 0.031 | 226.82 | 7.03 |
| CME008 | u | MANGUITO UNION GALVA SPIRO ST VENT-MU CONAIRE d=400 | 0.155 | 4.1 | 0.64 |
|  |  | Total |  |  | 237.55 |

**CCCFIDP5040045** ml Cond CONAIRE JG FIREPROTECT DP 50 circular D=400/600 mm 45 pct fig doble pared lisa
Precio: 249.78
Fabricación y suministro de Conducto CONAIRE JG FIREPROTECT DP 50 con geometría circular de 400/600 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30006 | ml | TUBO HELICOIDAL GALVA 3000 50 JG FIRE PROTECT W CONAIRE D=400 | 0.333 | 582.58 | 194.00 |
| 50MCO9006 | u | CODO GALVA 90º SEGMENTADO 50 JG FIRE PROTECT W CONAIRE D=400 | 0.054 | 286.81 | 15.49 |
| 50MCO4006 | u | CODO GALVA 45º SEGMENTADO 50 JG FIRE PROTECT W CONAIRE D=400 | 0.129 | 165.26 | 21.32 |
| 50MTS9006 | u | TE SIMPLE GALVA 90º SEGMENTADA 50 JG FIRE PROTECT W CONAIRE D=400 | 0.028 | 332.04 | 9.30 |
| 50MRC021 | u | REDUCCION CONCENTRICA GALVA SEGMENTADA 50 JG FIRE PROTECT W CONAIRE D=450/400 | 0.039 | 226.82 | 8.85 |
| CME008 | u | MANGUITO UNION GALVA SPIRO ST VENT-MU CONAIRE d=400 | 0.199 | 4.1 | 0.82 |
|  |  | Total |  |  | 249.78 |

**CCCFIDP5040055** ml Cond CONAIRE JG FIREPROTECT DP 50 circular D=400/600 mm 55 pct fig doble pared lisa
Precio: 262.39
Fabricación y suministro de Conducto CONAIRE JG FIREPROTECT DP 50 con geometría circular de 400/600 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30006 | ml | TUBO HELICOIDAL GALVA 3000 50 JG FIRE PROTECT W CONAIRE D=400 | 0.333 | 582.58 | 194.00 |
| 50MCO9006 | u | CODO GALVA 90º SEGMENTADO 50 JG FIRE PROTECT W CONAIRE D=400 | 0.066 | 286.81 | 18.93 |
| 50MCO4006 | u | CODO GALVA 45º SEGMENTADO 50 JG FIRE PROTECT W CONAIRE D=400 | 0.157 | 165.26 | 25.95 |
| 50MTS9006 | u | TE SIMPLE GALVA 90º SEGMENTADA 50 JG FIRE PROTECT W CONAIRE D=400 | 0.035 | 332.04 | 11.62 |
| 50MRC021 | u | REDUCCION CONCENTRICA GALVA SEGMENTADA 50 JG FIRE PROTECT W CONAIRE D=450/400 | 0.048 | 226.82 | 10.89 |
| CME008 | u | MANGUITO UNION GALVA SPIRO ST VENT-MU CONAIRE d=400 | 0.244 | 4.1 | 1.00 |
|  |  | Total |  |  | 262.39 |

###### CCCFIDP50450 450 MM

**CCCFIDP5045015** ml Cond CONAIRE JG FIREPROTECT DP 50 circular D=450/650 mm 15 pct fig doble pared lisa
Precio: 240.46
Fabricación y suministro de Conducto CONAIRE JG FIREPROTECT DP 50 con geometría circular de 450/650 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30007 | ml | TUBO HELICOIDAL GALVA 3000 50 JG FIRE PROTECT W CONAIRE D=450 | 0.333 | 656.25 | 218.53 |
| 50MCO9007 | u | CODO GALVA 90º SEGMENTADO 50 JG FIRE PROTECT W CONAIRE D=450 | 0.018 | 344.58 | 6.20 |
| 50MCO4007 | u | CODO GALVA 45º SEGMENTADO 50 JG FIRE PROTECT W CONAIRE D=450 | 0.043 | 197.71 | 8.50 |
| 50MTS9007 | u | TE SIMPLE GALVA 90º SEGMENTADA 50 JG FIRE PROTECT W CONAIRE D=450 | 0.009 | 400.76 | 3.61 |
| 50MRC027 | u | REDUCCION CONCENTRICA GALVA SEGMENTADA 50 JG FIRE PROTECT W CONAIRE D=500/450 | 0.013 | 254.8 | 3.31 |
| CME009 | u | MANGUITO UNION GALVA SPIRO ST VENT-MU CONAIRE d=450 | 0.066 | 4.66 | 0.31 |
|  |  | Total |  |  | 240.46 |

**CCCFIDP5045025** ml Cond CONAIRE JG FIREPROTECT DP 50 circular D=450/650 mm 25 pct fig doble pared lisa
Precio: 255.45
Fabricación y suministro de Conducto CONAIRE JG FIREPROTECT DP 50 con geometría circular de 450/650 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30007 | ml | TUBO HELICOIDAL GALVA 3000 50 JG FIRE PROTECT W CONAIRE D=450 | 0.333 | 656.25 | 218.53 |
| 50MCO9007 | u | CODO GALVA 90º SEGMENTADO 50 JG FIRE PROTECT W CONAIRE D=450 | 0.03 | 344.58 | 10.34 |
| 50MCO4007 | u | CODO GALVA 45º SEGMENTADO 50 JG FIRE PROTECT W CONAIRE D=450 | 0.071 | 197.71 | 14.04 |
| 50MTS9007 | u | TE SIMPLE GALVA 90º SEGMENTADA 50 JG FIRE PROTECT W CONAIRE D=450 | 0.016 | 400.76 | 6.41 |
| 50MRC027 | u | REDUCCION CONCENTRICA GALVA SEGMENTADA 50 JG FIRE PROTECT W CONAIRE D=500/450 | 0.022 | 254.8 | 5.61 |
| CME009 | u | MANGUITO UNION GALVA SPIRO ST VENT-MU CONAIRE d=450 | 0.111 | 4.66 | 0.52 |
|  |  | Total |  |  | 255.45 |

**CCCFIDP5045035** ml Cond CONAIRE JG FIREPROTECT DP 50 circular D=450/650 mm 35 pct fig doble pared lisa
Precio: 270.21
Fabricación y suministro de Conducto CONAIRE JG FIREPROTECT DP 50 con geometría circular de 450/650 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30007 | ml | TUBO HELICOIDAL GALVA 3000 50 JG FIRE PROTECT W CONAIRE D=450 | 0.333 | 656.25 | 218.53 |
| 50MCO9007 | u | CODO GALVA 90º SEGMENTADO 50 JG FIRE PROTECT W CONAIRE D=450 | 0.042 | 344.58 | 14.47 |
| 50MCO4007 | u | CODO GALVA 45º SEGMENTADO 50 JG FIRE PROTECT W CONAIRE D=450 | 0.1 | 197.71 | 19.77 |
| 50MTS9007 | u | TE SIMPLE GALVA 90º SEGMENTADA 50 JG FIRE PROTECT W CONAIRE D=450 | 0.022 | 400.76 | 8.82 |
| 50MRC027 | u | REDUCCION CONCENTRICA GALVA SEGMENTADA 50 JG FIRE PROTECT W CONAIRE D=500/450 | 0.031 | 254.8 | 7.90 |
| CME009 | u | MANGUITO UNION GALVA SPIRO ST VENT-MU CONAIRE d=450 | 0.155 | 4.66 | 0.72 |
|  |  | Total |  |  | 270.21 |

**CCCFIDP5045045** ml Cond CONAIRE JG FIREPROTECT DP 50 circular D=450/650 mm 45 pct fig doble pared lisa
Precio: 284.73
Fabricación y suministro de Conducto CONAIRE JG FIREPROTECT DP 50 con geometría circular de 450/650 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30007 | ml | TUBO HELICOIDAL GALVA 3000 50 JG FIRE PROTECT W CONAIRE D=450 | 0.333 | 656.25 | 218.53 |
| 50MCO9007 | u | CODO GALVA 90º SEGMENTADO 50 JG FIRE PROTECT W CONAIRE D=450 | 0.054 | 344.58 | 18.61 |
| 50MCO4007 | u | CODO GALVA 45º SEGMENTADO 50 JG FIRE PROTECT W CONAIRE D=450 | 0.129 | 197.71 | 25.50 |
| 50MTS9007 | u | TE SIMPLE GALVA 90º SEGMENTADA 50 JG FIRE PROTECT W CONAIRE D=450 | 0.028 | 400.76 | 11.22 |
| 50MRC027 | u | REDUCCION CONCENTRICA GALVA SEGMENTADA 50 JG FIRE PROTECT W CONAIRE D=500/450 | 0.039 | 254.8 | 9.94 |
| CME009 | u | MANGUITO UNION GALVA SPIRO ST VENT-MU CONAIRE d=450 | 0.199 | 4.66 | 0.93 |
|  |  | Total |  |  | 284.73 |

**CCCFIDP5045055** ml Cond CONAIRE JG FIREPROTECT DP 50 circular D=450/650 mm 55 pct fig doble pared lisa
Precio: 299.71
Fabricación y suministro de Conducto CONAIRE JG FIREPROTECT DP 50 con geometría circular de 450/650 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30007 | ml | TUBO HELICOIDAL GALVA 3000 50 JG FIRE PROTECT W CONAIRE D=450 | 0.333 | 656.25 | 218.53 |
| 50MCO9007 | u | CODO GALVA 90º SEGMENTADO 50 JG FIRE PROTECT W CONAIRE D=450 | 0.066 | 344.58 | 22.74 |
| 50MCO4007 | u | CODO GALVA 45º SEGMENTADO 50 JG FIRE PROTECT W CONAIRE D=450 | 0.157 | 197.71 | 31.04 |
| 50MTS9007 | u | TE SIMPLE GALVA 90º SEGMENTADA 50 JG FIRE PROTECT W CONAIRE D=450 | 0.035 | 400.76 | 14.03 |
| 50MRC027 | u | REDUCCION CONCENTRICA GALVA SEGMENTADA 50 JG FIRE PROTECT W CONAIRE D=500/450 | 0.048 | 254.8 | 12.23 |
| CME009 | u | MANGUITO UNION GALVA SPIRO ST VENT-MU CONAIRE d=450 | 0.244 | 4.66 | 1.14 |
|  |  | Total |  |  | 299.71 |

###### CCCFIDP50500 500 MM

**CCCFIDP5050015** ml Cond CONAIRE JG FIREPROTECT DP 50 circular D=500/700 mm 15 pct fig doble pared lisa
Precio: 275.69
Fabricación y suministro de Conducto CONAIRE JG FIREPROTECT DP 50 con geometría circular de 500/700 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30008 | ml | TUBO HELICOIDAL GALVA 3000 50 JG FIRE PROTECT W CONAIRE D=500 | 0.333 | 753.66 | 250.97 |
| 50MCO9008 | u | CODO GALVA 90º SEGMENTADO 50 JG FIRE PROTECT W CONAIRE D=500 | 0.018 | 396.05 | 7.13 |
| 50MCO4008 | u | CODO GALVA 45º SEGMENTADO 50 JG FIRE PROTECT W CONAIRE D=500 | 0.043 | 233.94 | 10.06 |
| 50MTS9008 | u | TE SIMPLE GALVA 90º SEGMENTADA 50 JG FIRE PROTECT W CONAIRE D=500 | 0.009 | 453.37 | 4.08 |
| 50MRC034 | u | REDUCCION CONCENTRICA GALVA SEGMENTADA 50 JG FIRE PROTECT W CONAIRE D=560/500 | 0.013 | 238.52 | 3.10 |
| CME010 | u | MANGUITO UNION GALVA SPIRO ST VENT-MU CONAIRE d=500 | 0.066 | 5.32 | 0.35 |
|  |  | Total |  |  | 275.69 |

**CCCFIDP5050025** ml Cond CONAIRE JG FIREPROTECT DP 50 circular D=500/700 mm 25 pct fig doble pared lisa
Precio: 292.55
Fabricación y suministro de Conducto CONAIRE JG FIREPROTECT DP 50 con geometría circular de 500/700 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30008 | ml | TUBO HELICOIDAL GALVA 3000 50 JG FIRE PROTECT W CONAIRE D=500 | 0.333 | 753.66 | 250.97 |
| 50MCO9008 | u | CODO GALVA 90º SEGMENTADO 50 JG FIRE PROTECT W CONAIRE D=500 | 0.03 | 396.05 | 11.88 |
| 50MCO4008 | u | CODO GALVA 45º SEGMENTADO 50 JG FIRE PROTECT W CONAIRE D=500 | 0.071 | 233.94 | 16.61 |
| 50MTS9008 | u | TE SIMPLE GALVA 90º SEGMENTADA 50 JG FIRE PROTECT W CONAIRE D=500 | 0.016 | 453.37 | 7.25 |
| 50MRC034 | u | REDUCCION CONCENTRICA GALVA SEGMENTADA 50 JG FIRE PROTECT W CONAIRE D=560/500 | 0.022 | 238.52 | 5.25 |
| CME010 | u | MANGUITO UNION GALVA SPIRO ST VENT-MU CONAIRE d=500 | 0.111 | 5.32 | 0.59 |
|  |  | Total |  |  | 292.55 |

**CCCFIDP5050035** ml Cond CONAIRE JG FIREPROTECT DP 50 circular D=500/700 mm 35 pct fig doble pared lisa
Precio: 309.17
Fabricación y suministro de Conducto CONAIRE JG FIREPROTECT DP 50 con geometría circular de 500/700 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30008 | ml | TUBO HELICOIDAL GALVA 3000 50 JG FIRE PROTECT W CONAIRE D=500 | 0.333 | 753.66 | 250.97 |
| 50MCO9008 | u | CODO GALVA 90º SEGMENTADO 50 JG FIRE PROTECT W CONAIRE D=500 | 0.042 | 396.05 | 16.63 |
| 50MCO4008 | u | CODO GALVA 45º SEGMENTADO 50 JG FIRE PROTECT W CONAIRE D=500 | 0.1 | 233.94 | 23.39 |
| 50MTS9008 | u | TE SIMPLE GALVA 90º SEGMENTADA 50 JG FIRE PROTECT W CONAIRE D=500 | 0.022 | 453.37 | 9.97 |
| 50MRC034 | u | REDUCCION CONCENTRICA GALVA SEGMENTADA 50 JG FIRE PROTECT W CONAIRE D=560/500 | 0.031 | 238.52 | 7.39 |
| CME010 | u | MANGUITO UNION GALVA SPIRO ST VENT-MU CONAIRE d=500 | 0.155 | 5.32 | 0.82 |
|  |  | Total |  |  | 309.17 |

**CCCFIDP5050045** ml Cond CONAIRE JG FIREPROTECT DP 50 circular D=500/700 mm 45 pct fig doble pared lisa
Precio: 325.59
Fabricación y suministro de Conducto CONAIRE JG FIREPROTECT DP 50 con geometría circular de 500/700 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30008 | ml | TUBO HELICOIDAL GALVA 3000 50 JG FIRE PROTECT W CONAIRE D=500 | 0.333 | 753.66 | 250.97 |
| 50MCO9008 | u | CODO GALVA 90º SEGMENTADO 50 JG FIRE PROTECT W CONAIRE D=500 | 0.054 | 396.05 | 21.39 |
| 50MCO4008 | u | CODO GALVA 45º SEGMENTADO 50 JG FIRE PROTECT W CONAIRE D=500 | 0.129 | 233.94 | 30.18 |
| 50MTS9008 | u | TE SIMPLE GALVA 90º SEGMENTADA 50 JG FIRE PROTECT W CONAIRE D=500 | 0.028 | 453.37 | 12.69 |
| 50MRC034 | u | REDUCCION CONCENTRICA GALVA SEGMENTADA 50 JG FIRE PROTECT W CONAIRE D=560/500 | 0.039 | 238.52 | 9.30 |
| CME010 | u | MANGUITO UNION GALVA SPIRO ST VENT-MU CONAIRE d=500 | 0.199 | 5.32 | 1.06 |
|  |  | Total |  |  | 325.59 |

**CCCFIDP5050055** ml Cond CONAIRE JG FIREPROTECT DP 50 circular D=500/700 mm 55 pct fig doble pared lisa
Precio: 342.46
Fabricación y suministro de Conducto CONAIRE JG FIREPROTECT DP 50 con geometría circular de 500/700 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30008 | ml | TUBO HELICOIDAL GALVA 3000 50 JG FIRE PROTECT W CONAIRE D=500 | 0.333 | 753.66 | 250.97 |
| 50MCO9008 | u | CODO GALVA 90º SEGMENTADO 50 JG FIRE PROTECT W CONAIRE D=500 | 0.066 | 396.05 | 26.14 |
| 50MCO4008 | u | CODO GALVA 45º SEGMENTADO 50 JG FIRE PROTECT W CONAIRE D=500 | 0.157 | 233.94 | 36.73 |
| 50MTS9008 | u | TE SIMPLE GALVA 90º SEGMENTADA 50 JG FIRE PROTECT W CONAIRE D=500 | 0.035 | 453.37 | 15.87 |
| 50MRC034 | u | REDUCCION CONCENTRICA GALVA SEGMENTADA 50 JG FIRE PROTECT W CONAIRE D=560/500 | 0.048 | 238.52 | 11.45 |
| CME010 | u | MANGUITO UNION GALVA SPIRO ST VENT-MU CONAIRE d=500 | 0.244 | 5.32 | 1.30 |
|  |  | Total |  |  | 342.46 |

###### CCCFIDP50560 560 MM

**CCCFIDP5056015** ml Cond CONAIRE JG FIREPROTECT DP 50 circular D=560/760 mm 15 pct fig doble pared lisa
Precio: 309.47
Fabricación y suministro de Conducto CONAIRE JG FIREPROTECT DP 50 con geometría circular de 560/760 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30009 | ml | TUBO HELICOIDAL GALVA 3000 50 JG FIRE PROTECT W CONAIRE D=560 | 0.333 | 844.61 | 281.26 |
| 50MCO9009 | u | CODO GALVA 90º SEGMENTADO 50 JG FIRE PROTECT W CONAIRE D=560 | 0.018 | 434.36 | 7.82 |
| 50MCO4009 | u | CODO GALVA 45º SEGMENTADO 50 JG FIRE PROTECT W CONAIRE D=560 | 0.043 | 258.1 | 11.10 |
| 50MTS9009 | u | TE SIMPLE GALVA 90º SEGMENTADA 50 JG FIRE PROTECT W CONAIRE D=560 | 0.009 | 495.72 | 4.46 |
| 50MRC042 | u | REDUCCION CONCENTRICA GALVA SEGMENTADA 50 JG FIRE PROTECT W CONAIRE D=600/560 | 0.013 | 338.41 | 4.40 |
| CME011 | u | MANGUITO UNION GALVA SPIRO ST VENT-MU CONAIRE d=560 | 0.066 | 6.47 | 0.43 |
|  |  | Total |  |  | 309.47 |

**CCCFIDP5056025** ml Cond CONAIRE JG FIREPROTECT DP 50 circular D=560/760 mm 25 pct fig doble pared lisa
Precio: 328.72
Fabricación y suministro de Conducto CONAIRE JG FIREPROTECT DP 50 con geometría circular de 560/760 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30009 | ml | TUBO HELICOIDAL GALVA 3000 50 JG FIRE PROTECT W CONAIRE D=560 | 0.333 | 844.61 | 281.26 |
| 50MCO9009 | u | CODO GALVA 90º SEGMENTADO 50 JG FIRE PROTECT W CONAIRE D=560 | 0.03 | 434.36 | 13.03 |
| 50MCO4009 | u | CODO GALVA 45º SEGMENTADO 50 JG FIRE PROTECT W CONAIRE D=560 | 0.071 | 258.1 | 18.33 |
| 50MTS9009 | u | TE SIMPLE GALVA 90º SEGMENTADA 50 JG FIRE PROTECT W CONAIRE D=560 | 0.016 | 495.72 | 7.93 |
| 50MRC042 | u | REDUCCION CONCENTRICA GALVA SEGMENTADA 50 JG FIRE PROTECT W CONAIRE D=600/560 | 0.022 | 338.41 | 7.45 |
| CME011 | u | MANGUITO UNION GALVA SPIRO ST VENT-MU CONAIRE d=560 | 0.111 | 6.47 | 0.72 |
|  |  | Total |  |  | 328.72 |

**CCCFIDP5056035** ml Cond CONAIRE JG FIREPROTECT DP 50 circular D=560/760 mm 35 pct fig doble pared lisa
Precio: 347.71
Fabricación y suministro de Conducto CONAIRE JG FIREPROTECT DP 50 con geometría circular de 560/760 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30009 | ml | TUBO HELICOIDAL GALVA 3000 50 JG FIRE PROTECT W CONAIRE D=560 | 0.333 | 844.61 | 281.26 |
| 50MCO9009 | u | CODO GALVA 90º SEGMENTADO 50 JG FIRE PROTECT W CONAIRE D=560 | 0.042 | 434.36 | 18.24 |
| 50MCO4009 | u | CODO GALVA 45º SEGMENTADO 50 JG FIRE PROTECT W CONAIRE D=560 | 0.1 | 258.1 | 25.81 |
| 50MTS9009 | u | TE SIMPLE GALVA 90º SEGMENTADA 50 JG FIRE PROTECT W CONAIRE D=560 | 0.022 | 495.72 | 10.91 |
| 50MRC042 | u | REDUCCION CONCENTRICA GALVA SEGMENTADA 50 JG FIRE PROTECT W CONAIRE D=600/560 | 0.031 | 338.41 | 10.49 |
| CME011 | u | MANGUITO UNION GALVA SPIRO ST VENT-MU CONAIRE d=560 | 0.155 | 6.47 | 1.00 |
|  |  | Total |  |  | 347.71 |

**CCCFIDP5056045** ml Cond CONAIRE JG FIREPROTECT DP 50 circular D=560/760 mm 45 pct fig doble pared lisa
Precio: 366.38
Fabricación y suministro de Conducto CONAIRE JG FIREPROTECT DP 50 con geometría circular de 560/760 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30009 | ml | TUBO HELICOIDAL GALVA 3000 50 JG FIRE PROTECT W CONAIRE D=560 | 0.333 | 844.61 | 281.26 |
| 50MCO9009 | u | CODO GALVA 90º SEGMENTADO 50 JG FIRE PROTECT W CONAIRE D=560 | 0.054 | 434.36 | 23.46 |
| 50MCO4009 | u | CODO GALVA 45º SEGMENTADO 50 JG FIRE PROTECT W CONAIRE D=560 | 0.129 | 258.1 | 33.29 |
| 50MTS9009 | u | TE SIMPLE GALVA 90º SEGMENTADA 50 JG FIRE PROTECT W CONAIRE D=560 | 0.028 | 495.72 | 13.88 |
| 50MRC042 | u | REDUCCION CONCENTRICA GALVA SEGMENTADA 50 JG FIRE PROTECT W CONAIRE D=600/560 | 0.039 | 338.41 | 13.20 |
| CME011 | u | MANGUITO UNION GALVA SPIRO ST VENT-MU CONAIRE d=560 | 0.199 | 6.47 | 1.29 |
|  |  | Total |  |  | 366.38 |

**CCCFIDP5056055** ml Cond CONAIRE JG FIREPROTECT DP 50 circular D=560/760 mm 55 pct fig doble pared lisa
Precio: 385.62
Fabricación y suministro de Conducto CONAIRE JG FIREPROTECT DP 50 con geometría circular de 560/760 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30009 | ml | TUBO HELICOIDAL GALVA 3000 50 JG FIRE PROTECT W CONAIRE D=560 | 0.333 | 844.61 | 281.26 |
| 50MCO9009 | u | CODO GALVA 90º SEGMENTADO 50 JG FIRE PROTECT W CONAIRE D=560 | 0.066 | 434.36 | 28.67 |
| 50MCO4009 | u | CODO GALVA 45º SEGMENTADO 50 JG FIRE PROTECT W CONAIRE D=560 | 0.157 | 258.1 | 40.52 |
| 50MTS9009 | u | TE SIMPLE GALVA 90º SEGMENTADA 50 JG FIRE PROTECT W CONAIRE D=560 | 0.035 | 495.72 | 17.35 |
| 50MRC042 | u | REDUCCION CONCENTRICA GALVA SEGMENTADA 50 JG FIRE PROTECT W CONAIRE D=600/560 | 0.048 | 338.41 | 16.24 |
| CME011 | u | MANGUITO UNION GALVA SPIRO ST VENT-MU CONAIRE d=560 | 0.244 | 6.47 | 1.58 |
|  |  | Total |  |  | 385.62 |

###### CCCFIDP50600 600 MM

**CCCFIDP5060015** ml Cond CONAIRE JG FIREPROTECT DP 50 circular D=600/800 mm 15 pct fig doble pared lisa
Precio: 335.16
Fabricación y suministro de Conducto CONAIRE JG FIREPROTECT DP 50 con geometría circular de 600/800 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 50MMR30010 | ml | TUBO HELICOIDAL GALVA 3000 50 JG FIRE PROTECT W CONAIRE D=600 | 0.333 | 906.28 | 301.79 |
| 50MCO9010 | u | CODO GALVA 90º SEGMENTADO 50 JG FIRE PROTECT W CONAIRE D=600 | 0.018 | 538.57 | 9.69 |
| 50MCO4010 | u | CODO GALVA 45º SEGMENTADO 50 JG FIRE PROTECT W CONAIRE D=600 | 0.043 | 309.33 | 13.30 |
| 50MTS9010 | u | TE SIMPLE GALVA 90º SEGMENTADA 50 JG FIRE PROTECT W CONAIRE D=600 | 0.009 | 614.25 | 5.53 |
| 50MRC042 | u | REDUCCION CONCENTRICA GALVA SEGMENTADA 50 JG FIRE PROTECT W CONAIRE D=600/560 | 0.013 | 338.41 | 4.40 |
| CME012 | u | MANGUITO UNION GALVA SPIRO ST VENT-MU CONAIRE d=600 | 0.066 | 6.75 | 0.45 |
|  |  | Total |  |  | 335.16 |

**CCCFIDP5060025** ml Cond CONAIRE JG FIREPROTECT DP 50 circular D=600/800 mm 25 pct fig doble pared lisa
Precio: 357.94
Fabricación y suministro de Conducto CONAIRE JG FIREPROTECT DP 50 con geometría circular de 600/800 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 50MMR30010 | ml | TUBO HELICOIDAL GALVA 3000 50 JG FIRE PROTECT W CONAIRE D=600 | 0.333 | 906.28 | 301.79 |
| 50MCO9010 | u | CODO GALVA 90º SEGMENTADO 50 JG FIRE PROTECT W CONAIRE D=600 | 0.03 | 538.57 | 16.16 |
| 50MCO4010 | u | CODO GALVA 45º SEGMENTADO 50 JG FIRE PROTECT W CONAIRE D=600 | 0.071 | 309.33 | 21.96 |
| 50MTS9010 | u | TE SIMPLE GALVA 90º SEGMENTADA 50 JG FIRE PROTECT W CONAIRE D=600 | 0.016 | 614.25 | 9.83 |
| 50MRC042 | u | REDUCCION CONCENTRICA GALVA SEGMENTADA 50 JG FIRE PROTECT W CONAIRE D=600/560 | 0.022 | 338.41 | 7.45 |
| CME012 | u | MANGUITO UNION GALVA SPIRO ST VENT-MU CONAIRE d=600 | 0.111 | 6.75 | 0.75 |
|  |  | Total |  |  | 357.94 |

**CCCFIDP5060035** ml Cond CONAIRE JG FIREPROTECT DP 50 circular D=600/800 mm 35 pct fig doble pared lisa
Precio: 380.39
Fabricación y suministro de Conducto CONAIRE JG FIREPROTECT DP 50 con geometría circular de 600/800 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 50MMR30010 | ml | TUBO HELICOIDAL GALVA 3000 50 JG FIRE PROTECT W CONAIRE D=600 | 0.333 | 906.28 | 301.79 |
| 50MCO9010 | u | CODO GALVA 90º SEGMENTADO 50 JG FIRE PROTECT W CONAIRE D=600 | 0.042 | 538.57 | 22.62 |
| 50MCO4010 | u | CODO GALVA 45º SEGMENTADO 50 JG FIRE PROTECT W CONAIRE D=600 | 0.1 | 309.33 | 30.93 |
| 50MTS9010 | u | TE SIMPLE GALVA 90º SEGMENTADA 50 JG FIRE PROTECT W CONAIRE D=600 | 0.022 | 614.25 | 13.51 |
| 50MRC042 | u | REDUCCION CONCENTRICA GALVA SEGMENTADA 50 JG FIRE PROTECT W CONAIRE D=600/560 | 0.031 | 338.41 | 10.49 |
| CME012 | u | MANGUITO UNION GALVA SPIRO ST VENT-MU CONAIRE d=600 | 0.155 | 6.75 | 1.05 |
|  |  | Total |  |  | 380.39 |

**CCCFIDP5060045** ml Cond CONAIRE JG FIREPROTECT DP 50 circular D=600/800 mm 45 pct fig doble pared lisa
Precio: 402.51
Fabricación y suministro de Conducto CONAIRE JG FIREPROTECT DP 50 con geometría circular de 600/800 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 50MMR30010 | ml | TUBO HELICOIDAL GALVA 3000 50 JG FIRE PROTECT W CONAIRE D=600 | 0.333 | 906.28 | 301.79 |
| 50MCO9010 | u | CODO GALVA 90º SEGMENTADO 50 JG FIRE PROTECT W CONAIRE D=600 | 0.054 | 538.57 | 29.08 |
| 50MCO4010 | u | CODO GALVA 45º SEGMENTADO 50 JG FIRE PROTECT W CONAIRE D=600 | 0.129 | 309.33 | 39.90 |
| 50MTS9010 | u | TE SIMPLE GALVA 90º SEGMENTADA 50 JG FIRE PROTECT W CONAIRE D=600 | 0.028 | 614.25 | 17.20 |
| 50MRC042 | u | REDUCCION CONCENTRICA GALVA SEGMENTADA 50 JG FIRE PROTECT W CONAIRE D=600/560 | 0.039 | 338.41 | 13.20 |
| CME012 | u | MANGUITO UNION GALVA SPIRO ST VENT-MU CONAIRE d=600 | 0.199 | 6.75 | 1.34 |
|  |  | Total |  |  | 402.51 |

**CCCFIDP5060055** ml Cond CONAIRE JG FIREPROTECT DP 50 circular D=600/800 mm 55 pct fig doble pared lisa
Precio: 425.29
Fabricación y suministro de Conducto CONAIRE JG FIREPROTECT DP 50 con geometría circular de 600/800 mm de diámetro, fabricado en chapa de acero galvanizado acabado estrella lisa imitación acero inoxidable en su cara exterior y tipo helicoidal en su cara interior, calidad DX51+Z 250/275 ,incorpora entre sus dos caras un aislamiento térmico resistente al fuego reforzado con malla de acero galvanizado de composicion especial resistente a altas temperaturas ULTIMATE PROTECT-W de la marca ISOVER de 50 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 50MMR30010 | ml | TUBO HELICOIDAL GALVA 3000 50 JG FIRE PROTECT W CONAIRE D=600 | 0.333 | 906.28 | 301.79 |
| 50MCO9010 | u | CODO GALVA 90º SEGMENTADO 50 JG FIRE PROTECT W CONAIRE D=600 | 0.066 | 538.57 | 35.55 |
| 50MCO4010 | u | CODO GALVA 45º SEGMENTADO 50 JG FIRE PROTECT W CONAIRE D=600 | 0.157 | 309.33 | 48.56 |
| 50MTS9010 | u | TE SIMPLE GALVA 90º SEGMENTADA 50 JG FIRE PROTECT W CONAIRE D=600 | 0.035 | 614.25 | 21.50 |
| 50MRC042 | u | REDUCCION CONCENTRICA GALVA SEGMENTADA 50 JG FIRE PROTECT W CONAIRE D=600/560 | 0.048 | 338.41 | 16.24 |
| CME012 | u | MANGUITO UNION GALVA SPIRO ST VENT-MU CONAIRE d=600 | 0.244 | 6.75 | 1.65 |
|  |  | Total |  |  | 425.29 |

###### JGFIDPRT75 JG FIRE PROTECT W DP 75 mm

###### CCCFIDP75150 150 MM

**CCCFIDP7515015** ml Cond CONAIRE JG FIREPROTECT DP 75 circular D=150/350 mm 15 pct fig doble pared lisa
Precio: 97.65
Fabricación y suministro de Conducto CONAIRE JG FIREPROTECT DP 75 con geometría circular de 150/350 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30001 | u | TUBO HELICOIDAL GALVA 3000 75 JG FIRE PROTECT W CONAIRE D=150 | 0.333 | 270.65 | 90.13 |
| 75MCO9001 | u | CODO GALVA 90º SEGMENTADO 75 JG FIRE PROTECT W CONAIRE D=150 | 0.018 | 108.73 | 1.96 |
| 75MCO4001 | u | CODO GALVA 45º SEGMENTADO 75 JG FIRE PROTECT W CONAIRE D=150 | 0.043 | 67.33 | 2.90 |
| 75MTS9001 | u | TE SIMPLE GALVA 90º SEGMENTADA 75 JG FIRE PROTECT W CONAIRE D=150 | 0.009 | 138.01 | 1.24 |
| 75MRC001 | u | REDUCCION CONCENTRICA GALVA SEGMENTADA 75 JG FIRE PROTECT W CONAIRE D=200/150 | 0.013 | 100.91 | 1.31 |
| CME003 | u | MANGUITO UNION GALVA SPIRO ST VENT-MU CONAIRE d=150 | 0.066 | 1.68 | 0.11 |
|  |  | Total |  |  | 97.65 |

**CCCFIDP7515025** ml Cond CONAIRE JG FIREPROTECT DP 75 circular D=150/350 mm 25 pct fig doble pared lisa
Precio: 102.79
Fabricación y suministro de Conducto CONAIRE JG FIREPROTECT DP 75 con geometría circular de 150/350 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30001 | u | TUBO HELICOIDAL GALVA 3000 75 JG FIRE PROTECT W CONAIRE D=150 | 0.333 | 270.65 | 90.13 |
| 75MCO9001 | u | CODO GALVA 90º SEGMENTADO 75 JG FIRE PROTECT W CONAIRE D=150 | 0.03 | 108.73 | 3.26 |
| 75MCO4001 | u | CODO GALVA 45º SEGMENTADO 75 JG FIRE PROTECT W CONAIRE D=150 | 0.071 | 67.33 | 4.78 |
| 75MTS9001 | u | TE SIMPLE GALVA 90º SEGMENTADA 75 JG FIRE PROTECT W CONAIRE D=150 | 0.016 | 138.01 | 2.21 |
| 75MRC001 | u | REDUCCION CONCENTRICA GALVA SEGMENTADA 75 JG FIRE PROTECT W CONAIRE D=200/150 | 0.022 | 100.91 | 2.22 |
| CME003 | u | MANGUITO UNION GALVA SPIRO ST VENT-MU CONAIRE d=150 | 0.111 | 1.68 | 0.19 |
|  |  | Total |  |  | 102.79 |

**CCCFIDP7515035** ml Cond CONAIRE JG FIREPROTECT DP 75 circular D=150/350 mm 35 pct fig doble pared lisa
Precio: 107.86
Fabricación y suministro de Conducto CONAIRE JG FIREPROTECT DP 75 con geometría circular de 150/350 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30001 | u | TUBO HELICOIDAL GALVA 3000 75 JG FIRE PROTECT W CONAIRE D=150 | 0.333 | 270.65 | 90.13 |
| 75MCO9001 | u | CODO GALVA 90º SEGMENTADO 75 JG FIRE PROTECT W CONAIRE D=150 | 0.042 | 108.73 | 4.57 |
| 75MCO4001 | u | CODO GALVA 45º SEGMENTADO 75 JG FIRE PROTECT W CONAIRE D=150 | 0.1 | 67.33 | 6.73 |
| 75MTS9001 | u | TE SIMPLE GALVA 90º SEGMENTADA 75 JG FIRE PROTECT W CONAIRE D=150 | 0.022 | 138.01 | 3.04 |
| 75MRC001 | u | REDUCCION CONCENTRICA GALVA SEGMENTADA 75 JG FIRE PROTECT W CONAIRE D=200/150 | 0.031 | 100.91 | 3.13 |
| CME003 | u | MANGUITO UNION GALVA SPIRO ST VENT-MU CONAIRE d=150 | 0.155 | 1.68 | 0.26 |
|  |  | Total |  |  | 107.86 |

**CCCFIDP7515045** ml Cond CONAIRE JG FIREPROTECT DP 75 circular D=150/350 mm 45 pct fig doble pared lisa
Precio: 112.82
Fabricación y suministro de Conducto CONAIRE JG FIREPROTECT DP 75 con geometría circular de 150/350 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30001 | u | TUBO HELICOIDAL GALVA 3000 75 JG FIRE PROTECT W CONAIRE D=150 | 0.333 | 270.65 | 90.13 |
| 75MCO9001 | u | CODO GALVA 90º SEGMENTADO 75 JG FIRE PROTECT W CONAIRE D=150 | 0.054 | 108.73 | 5.87 |
| 75MCO4001 | u | CODO GALVA 45º SEGMENTADO 75 JG FIRE PROTECT W CONAIRE D=150 | 0.129 | 67.33 | 8.69 |
| 75MTS9001 | u | TE SIMPLE GALVA 90º SEGMENTADA 75 JG FIRE PROTECT W CONAIRE D=150 | 0.028 | 138.01 | 3.86 |
| 75MRC001 | u | REDUCCION CONCENTRICA GALVA SEGMENTADA 75 JG FIRE PROTECT W CONAIRE D=200/150 | 0.039 | 100.91 | 3.94 |
| CME003 | u | MANGUITO UNION GALVA SPIRO ST VENT-MU CONAIRE d=150 | 0.199 | 1.68 | 0.33 |
|  |  | Total |  |  | 112.82 |

**CCCFIDP7515055** ml Cond CONAIRE JG FIREPROTECT DP 75 circular D=150/350 mm 55 pct fig doble pared lisa
Precio: 117.96
Fabricación y suministro de Conducto CONAIRE JG FIREPROTECT DP 75 con geometría circular de 150/350 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30001 | u | TUBO HELICOIDAL GALVA 3000 75 JG FIRE PROTECT W CONAIRE D=150 | 0.333 | 270.65 | 90.13 |
| 75MCO9001 | u | CODO GALVA 90º SEGMENTADO 75 JG FIRE PROTECT W CONAIRE D=150 | 0.066 | 108.73 | 7.18 |
| 75MCO4001 | u | CODO GALVA 45º SEGMENTADO 75 JG FIRE PROTECT W CONAIRE D=150 | 0.157 | 67.33 | 10.57 |
| 75MTS9001 | u | TE SIMPLE GALVA 90º SEGMENTADA 75 JG FIRE PROTECT W CONAIRE D=150 | 0.035 | 138.01 | 4.83 |
| 75MRC001 | u | REDUCCION CONCENTRICA GALVA SEGMENTADA 75 JG FIRE PROTECT W CONAIRE D=200/150 | 0.048 | 100.91 | 4.84 |
| CME003 | u | MANGUITO UNION GALVA SPIRO ST VENT-MU CONAIRE d=150 | 0.244 | 1.68 | 0.41 |
|  |  | Total |  |  | 117.96 |

###### CCCFIDP75200 200 MM

**CCCFIDP7520015** ml Cond CONAIRE JG FIREPROTECT DP 75 circular D=200/400 mm 15 pct fig doble pared lisa
Precio: 127.54
Fabricación y suministro de Conducto CONAIRE JG FIREPROTECT DP 75 con geometría circular de 200/400 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30002 | u | TUBO HELICOIDAL GALVA 3000 75 JG FIRE PROTECT W CONAIRE D=200 | 0.333 | 357.83 | 119.16 |
| 75MCO9002 | u | CODO GALVA 90º SEGMENTADO 75 JG FIRE PROTECT W CONAIRE D=200 | 0.018 | 123.16 | 2.22 |
| 75MCO4002 | u | CODO GALVA 45º SEGMENTADO 75 JG FIRE PROTECT W CONAIRE D=200 | 0.043 | 74.6 | 3.21 |
| 75MTS9002 | u | TE SIMPLE GALVA 90º SEGMENTADA 75 JG FIRE PROTECT W CONAIRE D=200 | 0.009 | 144.93 | 1.30 |
| 75MRC003 | u | REDUCCION CONCENTRICA GALVA SEGMENTADA 75 JG FIRE PROTECT W CONAIRE D=250/200 | 0.013 | 115.94 | 1.51 |
| CME004 | u | MANGUITO UNION GALVA SPIRO ST VENT-MU CONAIRE d=200 | 0.066 | 2.16 | 0.14 |
|  |  | Total |  |  | 127.54 |

**CCCFIDP7520025** ml Cond CONAIRE JG FIREPROTECT DP 75 circular D=200/400 mm 25 pct fig doble pared lisa
Precio: 133.26
Fabricación y suministro de Conducto CONAIRE JG FIREPROTECT DP 75 con geometría circular de 200/400 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30002 | u | TUBO HELICOIDAL GALVA 3000 75 JG FIRE PROTECT W CONAIRE D=200 | 0.333 | 357.83 | 119.16 |
| 75MCO9002 | u | CODO GALVA 90º SEGMENTADO 75 JG FIRE PROTECT W CONAIRE D=200 | 0.03 | 123.16 | 3.69 |
| 75MCO4002 | u | CODO GALVA 45º SEGMENTADO 75 JG FIRE PROTECT W CONAIRE D=200 | 0.071 | 74.6 | 5.30 |
| 75MTS9002 | u | TE SIMPLE GALVA 90º SEGMENTADA 75 JG FIRE PROTECT W CONAIRE D=200 | 0.016 | 144.93 | 2.32 |
| 75MRC003 | u | REDUCCION CONCENTRICA GALVA SEGMENTADA 75 JG FIRE PROTECT W CONAIRE D=250/200 | 0.022 | 115.94 | 2.55 |
| CME004 | u | MANGUITO UNION GALVA SPIRO ST VENT-MU CONAIRE d=200 | 0.111 | 2.16 | 0.24 |
|  |  | Total |  |  | 133.26 |

**CCCFIDP7520035** ml Cond CONAIRE JG FIREPROTECT DP 75 circular D=200/400 mm 35 pct fig doble pared lisa
Precio: 138.9
Fabricación y suministro de Conducto CONAIRE JG FIREPROTECT DP 75 con geometría circular de 200/400 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30002 | u | TUBO HELICOIDAL GALVA 3000 75 JG FIRE PROTECT W CONAIRE D=200 | 0.333 | 357.83 | 119.16 |
| 75MCO9002 | u | CODO GALVA 90º SEGMENTADO 75 JG FIRE PROTECT W CONAIRE D=200 | 0.042 | 123.16 | 5.17 |
| 75MCO4002 | u | CODO GALVA 45º SEGMENTADO 75 JG FIRE PROTECT W CONAIRE D=200 | 0.1 | 74.6 | 7.46 |
| 75MTS9002 | u | TE SIMPLE GALVA 90º SEGMENTADA 75 JG FIRE PROTECT W CONAIRE D=200 | 0.022 | 144.93 | 3.19 |
| 75MRC003 | u | REDUCCION CONCENTRICA GALVA SEGMENTADA 75 JG FIRE PROTECT W CONAIRE D=250/200 | 0.031 | 115.94 | 3.59 |
| CME004 | u | MANGUITO UNION GALVA SPIRO ST VENT-MU CONAIRE d=200 | 0.155 | 2.16 | 0.33 |
|  |  | Total |  |  | 138.9 |

**CCCFIDP7520045** ml Cond CONAIRE JG FIREPROTECT DP 75 circular D=200/400 mm 45 pct fig doble pared lisa
Precio: 144.44
Fabricación y suministro de Conducto CONAIRE JG FIREPROTECT DP 75 con geometría circular de 200/400 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30002 | u | TUBO HELICOIDAL GALVA 3000 75 JG FIRE PROTECT W CONAIRE D=200 | 0.333 | 357.83 | 119.16 |
| 75MCO9002 | u | CODO GALVA 90º SEGMENTADO 75 JG FIRE PROTECT W CONAIRE D=200 | 0.054 | 123.16 | 6.65 |
| 75MCO4002 | u | CODO GALVA 45º SEGMENTADO 75 JG FIRE PROTECT W CONAIRE D=200 | 0.129 | 74.6 | 9.62 |
| 75MTS9002 | u | TE SIMPLE GALVA 90º SEGMENTADA 75 JG FIRE PROTECT W CONAIRE D=200 | 0.028 | 144.93 | 4.06 |
| 75MRC003 | u | REDUCCION CONCENTRICA GALVA SEGMENTADA 75 JG FIRE PROTECT W CONAIRE D=250/200 | 0.039 | 115.94 | 4.52 |
| CME004 | u | MANGUITO UNION GALVA SPIRO ST VENT-MU CONAIRE d=200 | 0.199 | 2.16 | 0.43 |
|  |  | Total |  |  | 144.44 |

**CCCFIDP7520055** ml Cond CONAIRE JG FIREPROTECT DP 75 circular D=200/400 mm 55 pct fig doble pared lisa
Precio: 150.17
Fabricación y suministro de Conducto CONAIRE JG FIREPROTECT DP 75 con geometría circular de 200/400 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30002 | u | TUBO HELICOIDAL GALVA 3000 75 JG FIRE PROTECT W CONAIRE D=200 | 0.333 | 357.83 | 119.16 |
| 75MCO9002 | u | CODO GALVA 90º SEGMENTADO 75 JG FIRE PROTECT W CONAIRE D=200 | 0.066 | 123.16 | 8.13 |
| 75MCO4002 | u | CODO GALVA 45º SEGMENTADO 75 JG FIRE PROTECT W CONAIRE D=200 | 0.157 | 74.6 | 11.71 |
| 75MTS9002 | u | TE SIMPLE GALVA 90º SEGMENTADA 75 JG FIRE PROTECT W CONAIRE D=200 | 0.035 | 144.93 | 5.07 |
| 75MRC003 | u | REDUCCION CONCENTRICA GALVA SEGMENTADA 75 JG FIRE PROTECT W CONAIRE D=250/200 | 0.048 | 115.94 | 5.57 |
| CME004 | u | MANGUITO UNION GALVA SPIRO ST VENT-MU CONAIRE d=200 | 0.244 | 2.16 | 0.53 |
|  |  | Total |  |  | 150.17 |

###### CCCFIDP75250 250 MM

**CCCFIDP7525015** ml Cond CONAIRE JG FIREPROTECT DP 75 circular D=250/450 mm 15 pct fig doble pared lisa
Precio: 155.19
Fabricación y suministro de Conducto CONAIRE JG FIREPROTECT DP 75 con geometría circular de 250/450 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30003 | u | TUBO HELICOIDAL GALVA 3000 75 JG FIRE PROTECT W CONAIRE D=250 | 0.333 | 430.62 | 143.40 |
| 75MCO9003 | u | CODO GALVA 90º SEGMENTADO 75 JG FIRE PROTECT W CONAIRE D=250 | 0.018 | 176.09 | 3.17 |
| 75MCO4003 | u | CODO GALVA 45º SEGMENTADO 75 JG FIRE PROTECT W CONAIRE D=250 | 0.043 | 103.33 | 4.44 |
| 75MTS9003 | u | TE SIMPLE GALVA 90º SEGMENTADA 75 JG FIRE PROTECT W CONAIRE D=250 | 0.009 | 219.73 | 1.98 |
| 75MRC006 | u | REDUCCION CONCENTRICA GALVA SEGMENTADA 75 JG FIRE PROTECT W CONAIRE D=300/250 | 0.013 | 154.53 | 2.01 |
| CME005 | u | MANGUITO UNION GALVA SPIRO ST VENT-MU CONAIRE d=250 | 0.066 | 2.88 | 0.19 |
|  |  | Total |  |  | 155.19 |

**CCCFIDP7525025** ml Cond CONAIRE JG FIREPROTECT DP 75 circular D=250/450 mm 25 pct fig doble pared lisa
Precio: 163.26
Fabricación y suministro de Conducto CONAIRE JG FIREPROTECT DP 75 con geometría circular de 250/450 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30003 | u | TUBO HELICOIDAL GALVA 3000 75 JG FIRE PROTECT W CONAIRE D=250 | 0.333 | 430.62 | 143.40 |
| 75MCO9003 | u | CODO GALVA 90º SEGMENTADO 75 JG FIRE PROTECT W CONAIRE D=250 | 0.03 | 176.09 | 5.28 |
| 75MCO4003 | u | CODO GALVA 45º SEGMENTADO 75 JG FIRE PROTECT W CONAIRE D=250 | 0.071 | 103.33 | 7.34 |
| 75MTS9003 | u | TE SIMPLE GALVA 90º SEGMENTADA 75 JG FIRE PROTECT W CONAIRE D=250 | 0.016 | 219.73 | 3.52 |
| 75MRC006 | u | REDUCCION CONCENTRICA GALVA SEGMENTADA 75 JG FIRE PROTECT W CONAIRE D=300/250 | 0.022 | 154.53 | 3.40 |
| CME005 | u | MANGUITO UNION GALVA SPIRO ST VENT-MU CONAIRE d=250 | 0.111 | 2.88 | 0.32 |
|  |  | Total |  |  | 163.26 |

**CCCFIDP7525035** ml Cond CONAIRE JG FIREPROTECT DP 75 circular D=250/450 mm 35 pct fig doble pared lisa
Precio: 171.2
Fabricación y suministro de Conducto CONAIRE JG FIREPROTECT DP 75 con geometría circular de 250/450 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30003 | u | TUBO HELICOIDAL GALVA 3000 75 JG FIRE PROTECT W CONAIRE D=250 | 0.333 | 430.62 | 143.40 |
| 75MCO9003 | u | CODO GALVA 90º SEGMENTADO 75 JG FIRE PROTECT W CONAIRE D=250 | 0.042 | 176.09 | 7.40 |
| 75MCO4003 | u | CODO GALVA 45º SEGMENTADO 75 JG FIRE PROTECT W CONAIRE D=250 | 0.1 | 103.33 | 10.33 |
| 75MTS9003 | u | TE SIMPLE GALVA 90º SEGMENTADA 75 JG FIRE PROTECT W CONAIRE D=250 | 0.022 | 219.73 | 4.83 |
| 75MRC006 | u | REDUCCION CONCENTRICA GALVA SEGMENTADA 75 JG FIRE PROTECT W CONAIRE D=300/250 | 0.031 | 154.53 | 4.79 |
| CME005 | u | MANGUITO UNION GALVA SPIRO ST VENT-MU CONAIRE d=250 | 0.155 | 2.88 | 0.45 |
|  |  | Total |  |  | 171.2 |

**CCCFIDP7525045** ml Cond CONAIRE JG FIREPROTECT DP 75 circular D=250/450 mm 45 pct fig doble pared lisa
Precio: 178.99
Fabricación y suministro de Conducto CONAIRE JG FIREPROTECT DP 75 con geometría circular de 250/450 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30003 | u | TUBO HELICOIDAL GALVA 3000 75 JG FIRE PROTECT W CONAIRE D=250 | 0.333 | 430.62 | 143.40 |
| 75MCO9003 | u | CODO GALVA 90º SEGMENTADO 75 JG FIRE PROTECT W CONAIRE D=250 | 0.054 | 176.09 | 9.51 |
| 75MCO4003 | u | CODO GALVA 45º SEGMENTADO 75 JG FIRE PROTECT W CONAIRE D=250 | 0.129 | 103.33 | 13.33 |
| 75MTS9003 | u | TE SIMPLE GALVA 90º SEGMENTADA 75 JG FIRE PROTECT W CONAIRE D=250 | 0.028 | 219.73 | 6.15 |
| 75MRC006 | u | REDUCCION CONCENTRICA GALVA SEGMENTADA 75 JG FIRE PROTECT W CONAIRE D=300/250 | 0.039 | 154.53 | 6.03 |
| CME005 | u | MANGUITO UNION GALVA SPIRO ST VENT-MU CONAIRE d=250 | 0.199 | 2.88 | 0.57 |
|  |  | Total |  |  | 178.99 |

**CCCFIDP7525055** ml Cond CONAIRE JG FIREPROTECT DP 75 circular D=250/450 mm 55 pct fig doble pared lisa
Precio: 187.05
Fabricación y suministro de Conducto CONAIRE JG FIREPROTECT DP 75 con geometría circular de 250/450 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30003 | u | TUBO HELICOIDAL GALVA 3000 75 JG FIRE PROTECT W CONAIRE D=250 | 0.333 | 430.62 | 143.40 |
| 75MCO9003 | u | CODO GALVA 90º SEGMENTADO 75 JG FIRE PROTECT W CONAIRE D=250 | 0.066 | 176.09 | 11.62 |
| 75MCO4003 | u | CODO GALVA 45º SEGMENTADO 75 JG FIRE PROTECT W CONAIRE D=250 | 0.157 | 103.33 | 16.22 |
| 75MTS9003 | u | TE SIMPLE GALVA 90º SEGMENTADA 75 JG FIRE PROTECT W CONAIRE D=250 | 0.035 | 219.73 | 7.69 |
| 75MRC006 | u | REDUCCION CONCENTRICA GALVA SEGMENTADA 75 JG FIRE PROTECT W CONAIRE D=300/250 | 0.048 | 154.53 | 7.42 |
| CME005 | u | MANGUITO UNION GALVA SPIRO ST VENT-MU CONAIRE d=250 | 0.244 | 2.88 | 0.70 |
|  |  | Total |  |  | 187.05 |

###### CCCFIDP75300 300 MM

**CCCFIDP7530015** ml Cond CONAIRE JG FIREPROTECT DP 75 circular D=300/500 mm 15 pct fig doble pared lisa
Precio: 184.98
Fabricación y suministro de Conducto CONAIRE JG FIREPROTECT DP 75 con geometría circular de 300/500 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30004 | u | TUBO HELICOIDAL GALVA 3000 75 JG FIRE PROTECT W CONAIRE D=300 | 0.333 | 511.73 | 170.41 |
| 75MCO9004 | u | CODO GALVA 90º SEGMENTADO 75 JG FIRE PROTECT W CONAIRE D=300 | 0.018 | 222.67 | 4.01 |
| 75MCO4004 | u | CODO GALVA 45º SEGMENTADO 75 JG FIRE PROTECT W CONAIRE D=300 | 0.043 | 130.61 | 5.62 |
| 75MTS9004 | u | TE SIMPLE GALVA 90º SEGMENTADA 75 JG FIRE PROTECT W CONAIRE D=300 | 0.009 | 267.94 | 2.41 |
| 75MRC010 | u | REDUCCION CONCENTRICA GALVA SEGMENTADA 75 JG FIRE PROTECT W CONAIRE D=355/300 | 0.013 | 179.44 | 2.33 |
| CME006 | u | MANGUITO UNION GALVA SPIRO ST VENT-MU CONAIRE d=300 | 0.066 | 3.07 | 0.20 |
|  |  | Total |  |  | 184.98 |

**CCCFIDP7530025** ml Cond CONAIRE JG FIREPROTECT DP 75 circular D=300/500 mm 25 pct fig doble pared lisa
Precio: 194.94
Fabricación y suministro de Conducto CONAIRE JG FIREPROTECT DP 75 con geometría circular de 300/500 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30004 | u | TUBO HELICOIDAL GALVA 3000 75 JG FIRE PROTECT W CONAIRE D=300 | 0.333 | 511.73 | 170.41 |
| 75MCO9004 | u | CODO GALVA 90º SEGMENTADO 75 JG FIRE PROTECT W CONAIRE D=300 | 0.03 | 222.67 | 6.68 |
| 75MCO4004 | u | CODO GALVA 45º SEGMENTADO 75 JG FIRE PROTECT W CONAIRE D=300 | 0.071 | 130.61 | 9.27 |
| 75MTS9004 | u | TE SIMPLE GALVA 90º SEGMENTADA 75 JG FIRE PROTECT W CONAIRE D=300 | 0.016 | 267.94 | 4.29 |
| 75MRC010 | u | REDUCCION CONCENTRICA GALVA SEGMENTADA 75 JG FIRE PROTECT W CONAIRE D=355/300 | 0.022 | 179.44 | 3.95 |
| CME006 | u | MANGUITO UNION GALVA SPIRO ST VENT-MU CONAIRE d=300 | 0.111 | 3.07 | 0.34 |
|  |  | Total |  |  | 194.94 |

**CCCFIDP7530035** ml Cond CONAIRE JG FIREPROTECT DP 75 circular D=300/500 mm 35 pct fig doble pared lisa
Precio: 204.75
Fabricación y suministro de Conducto CONAIRE JG FIREPROTECT DP 75 con geometría circular de 300/500 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30004 | u | TUBO HELICOIDAL GALVA 3000 75 JG FIRE PROTECT W CONAIRE D=300 | 0.333 | 511.73 | 170.41 |
| 75MCO9004 | u | CODO GALVA 90º SEGMENTADO 75 JG FIRE PROTECT W CONAIRE D=300 | 0.042 | 222.67 | 9.35 |
| 75MCO4004 | u | CODO GALVA 45º SEGMENTADO 75 JG FIRE PROTECT W CONAIRE D=300 | 0.1 | 130.61 | 13.06 |
| 75MTS9004 | u | TE SIMPLE GALVA 90º SEGMENTADA 75 JG FIRE PROTECT W CONAIRE D=300 | 0.022 | 267.94 | 5.89 |
| 75MRC010 | u | REDUCCION CONCENTRICA GALVA SEGMENTADA 75 JG FIRE PROTECT W CONAIRE D=355/300 | 0.031 | 179.44 | 5.56 |
| CME006 | u | MANGUITO UNION GALVA SPIRO ST VENT-MU CONAIRE d=300 | 0.155 | 3.07 | 0.48 |
|  |  | Total |  |  | 204.75 |

**CCCFIDP7530045** ml Cond CONAIRE JG FIREPROTECT DP 75 circular D=300/500 mm 45 pct fig doble pared lisa
Precio: 214.39
Fabricación y suministro de Conducto CONAIRE JG FIREPROTECT DP 75 con geometría circular de 300/500 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30004 | u | TUBO HELICOIDAL GALVA 3000 75 JG FIRE PROTECT W CONAIRE D=300 | 0.333 | 511.73 | 170.41 |
| 75MCO9004 | u | CODO GALVA 90º SEGMENTADO 75 JG FIRE PROTECT W CONAIRE D=300 | 0.054 | 222.67 | 12.02 |
| 75MCO4004 | u | CODO GALVA 45º SEGMENTADO 75 JG FIRE PROTECT W CONAIRE D=300 | 0.129 | 130.61 | 16.85 |
| 75MTS9004 | u | TE SIMPLE GALVA 90º SEGMENTADA 75 JG FIRE PROTECT W CONAIRE D=300 | 0.028 | 267.94 | 7.50 |
| 75MRC010 | u | REDUCCION CONCENTRICA GALVA SEGMENTADA 75 JG FIRE PROTECT W CONAIRE D=355/300 | 0.039 | 179.44 | 7.00 |
| CME006 | u | MANGUITO UNION GALVA SPIRO ST VENT-MU CONAIRE d=300 | 0.199 | 3.07 | 0.61 |
|  |  | Total |  |  | 214.39 |

**CCCFIDP7530055** ml Cond CONAIRE JG FIREPROTECT DP 75 circular D=300/500 mm 55 pct fig doble pared lisa
Precio: 224.36
Fabricación y suministro de Conducto CONAIRE JG FIREPROTECT DP 75 con geometría circular de 300/500 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30004 | u | TUBO HELICOIDAL GALVA 3000 75 JG FIRE PROTECT W CONAIRE D=300 | 0.333 | 511.73 | 170.41 |
| 75MCO9004 | u | CODO GALVA 90º SEGMENTADO 75 JG FIRE PROTECT W CONAIRE D=300 | 0.066 | 222.67 | 14.70 |
| 75MCO4004 | u | CODO GALVA 45º SEGMENTADO 75 JG FIRE PROTECT W CONAIRE D=300 | 0.157 | 130.61 | 20.51 |
| 75MTS9004 | u | TE SIMPLE GALVA 90º SEGMENTADA 75 JG FIRE PROTECT W CONAIRE D=300 | 0.035 | 267.94 | 9.38 |
| 75MRC010 | u | REDUCCION CONCENTRICA GALVA SEGMENTADA 75 JG FIRE PROTECT W CONAIRE D=355/300 | 0.048 | 179.44 | 8.61 |
| CME006 | u | MANGUITO UNION GALVA SPIRO ST VENT-MU CONAIRE d=300 | 0.244 | 3.07 | 0.75 |
|  |  | Total |  |  | 224.36 |

###### CCCFIDP75355 355 MM

**CCCFIDP7535515** ml Cond CONAIRE JG FIREPROTECT DP 75 circular D=355/555 mm 15 pct fig doble pared lisa
Precio: 222.83
Fabricación y suministro de Conducto CONAIRE JG FIREPROTECT DP 75 con geometría circular de 355/555 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30005 | u | TUBO HELICOIDAL GALVA 3000 75 JG FIRE PROTECT W CONAIRE D=355 | 0.333 | 617.71 | 205.70 |
| 75MCO9005 | u | CODO GALVA 90º SEGMENTADO 75 JG FIRE PROTECT W CONAIRE D=355 | 0.018 | 267.03 | 4.81 |
| 75MCO4005 | u | CODO GALVA 45º SEGMENTADO 75 JG FIRE PROTECT W CONAIRE D=355 | 0.043 | 154.15 | 6.63 |
| 75MTS9005 | u | TE SIMPLE GALVA 90º SEGMENTADA 75 JG FIRE PROTECT W CONAIRE D=355 | 0.009 | 302.3 | 2.72 |
| 75MRC015 | u | REDUCCION CONCENTRICA GALVA SEGMENTADA 75 JG FIRE PROTECT W CONAIRE D=400/355 | 0.013 | 210.24 | 2.73 |
| CME007 | u | MANGUITO UNION GALVA SPIRO ST VENT-MU CONAIRE d=355 | 0.066 | 3.61 | 0.24 |
|  |  | Total |  |  | 222.83 |

**CCCFIDP7535525** ml Cond CONAIRE JG FIREPROTECT DP 75 circular D=355/555 mm 25 pct fig doble pared lisa
Precio: 234.52
Fabricación y suministro de Conducto CONAIRE JG FIREPROTECT DP 75 con geometría circular de 355/555 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30005 | u | TUBO HELICOIDAL GALVA 3000 75 JG FIRE PROTECT W CONAIRE D=355 | 0.333 | 617.71 | 205.70 |
| 75MCO9005 | u | CODO GALVA 90º SEGMENTADO 75 JG FIRE PROTECT W CONAIRE D=355 | 0.03 | 267.03 | 8.01 |
| 75MCO4005 | u | CODO GALVA 45º SEGMENTADO 75 JG FIRE PROTECT W CONAIRE D=355 | 0.071 | 154.15 | 10.94 |
| 75MTS9005 | u | TE SIMPLE GALVA 90º SEGMENTADA 75 JG FIRE PROTECT W CONAIRE D=355 | 0.016 | 302.3 | 4.84 |
| 75MRC015 | u | REDUCCION CONCENTRICA GALVA SEGMENTADA 75 JG FIRE PROTECT W CONAIRE D=400/355 | 0.022 | 210.24 | 4.63 |
| CME007 | u | MANGUITO UNION GALVA SPIRO ST VENT-MU CONAIRE d=355 | 0.111 | 3.61 | 0.40 |
|  |  | Total |  |  | 234.52 |

**CCCFIDP7535535** ml Cond CONAIRE JG FIREPROTECT DP 75 circular D=355/555 mm 35 pct fig doble pared lisa
Precio: 246.07
Fabricación y suministro de Conducto CONAIRE JG FIREPROTECT DP 75 con geometría circular de 355/555 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30005 | u | TUBO HELICOIDAL GALVA 3000 75 JG FIRE PROTECT W CONAIRE D=355 | 0.333 | 617.71 | 205.70 |
| 75MCO9005 | u | CODO GALVA 90º SEGMENTADO 75 JG FIRE PROTECT W CONAIRE D=355 | 0.042 | 267.03 | 11.22 |
| 75MCO4005 | u | CODO GALVA 45º SEGMENTADO 75 JG FIRE PROTECT W CONAIRE D=355 | 0.1 | 154.15 | 15.42 |
| 75MTS9005 | u | TE SIMPLE GALVA 90º SEGMENTADA 75 JG FIRE PROTECT W CONAIRE D=355 | 0.022 | 302.3 | 6.65 |
| 75MRC015 | u | REDUCCION CONCENTRICA GALVA SEGMENTADA 75 JG FIRE PROTECT W CONAIRE D=400/355 | 0.031 | 210.24 | 6.52 |
| CME007 | u | MANGUITO UNION GALVA SPIRO ST VENT-MU CONAIRE d=355 | 0.155 | 3.61 | 0.56 |
|  |  | Total |  |  | 246.07 |

**CCCFIDP7535545** ml Cond CONAIRE JG FIREPROTECT DP 75 circular D=355/555 mm 45 pct fig doble pared lisa
Precio: 257.39
Fabricación y suministro de Conducto CONAIRE JG FIREPROTECT DP 75 con geometría circular de 355/555 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30005 | u | TUBO HELICOIDAL GALVA 3000 75 JG FIRE PROTECT W CONAIRE D=355 | 0.333 | 617.71 | 205.70 |
| 75MCO9005 | u | CODO GALVA 90º SEGMENTADO 75 JG FIRE PROTECT W CONAIRE D=355 | 0.054 | 267.03 | 14.42 |
| 75MCO4005 | u | CODO GALVA 45º SEGMENTADO 75 JG FIRE PROTECT W CONAIRE D=355 | 0.129 | 154.15 | 19.89 |
| 75MTS9005 | u | TE SIMPLE GALVA 90º SEGMENTADA 75 JG FIRE PROTECT W CONAIRE D=355 | 0.028 | 302.3 | 8.46 |
| 75MRC015 | u | REDUCCION CONCENTRICA GALVA SEGMENTADA 75 JG FIRE PROTECT W CONAIRE D=400/355 | 0.039 | 210.24 | 8.20 |
| CME007 | u | MANGUITO UNION GALVA SPIRO ST VENT-MU CONAIRE d=355 | 0.199 | 3.61 | 0.72 |
|  |  | Total |  |  | 257.39 |

**CCCFIDP7535555** ml Cond CONAIRE JG FIREPROTECT DP 75 circular D=355/555 mm 55 pct fig doble pared lisa
Precio: 269.07
Fabricación y suministro de Conducto CONAIRE JG FIREPROTECT DP 75 con geometría circular de 355/555 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL..

| Código | Ud | Descripción | Rendimiento | Precio | Importe |
|---|---|---|---|---|---|
| 75MMR30005 | u | TUBO HELICOIDAL GALVA 3000 75 JG FIRE PROTECT W CONAIRE D=355 | 0.333 | 617.71 | 205.70 |
| 75MCO9005 | u | CODO GALVA 90º SEGMENTADO 75 JG FIRE PROTECT W CONAIRE D=355 | 0.066 | 267.03 | 17.62 |
| 75MCO4005 | u | CODO GALVA 45º SEGMENTADO 75 JG FIRE PROTECT W CONAIRE D=355 | 0.157 | 154.15 | 24.20 |
| 75MTS9005 | u | TE SIMPLE GALVA 90º SEGMENTADA 75 JG FIRE PROTECT W CONAIRE D=355 | 0.035 | 302.3 | 10.58 |
| 75MRC015 | u | REDUCCION CONCENTRICA GALVA SEGMENTADA 75 JG FIRE PROTECT W CONAIRE D=400/355 | 0.048 | 210.24 | 10.09 |
| CME007 | u | MANGUITO UNION GALVA SPIRO ST VENT-MU CONAIRE d=355 | 0.244 | 3.61 | 0.88 |
|  |  | Total |  |  | 269.07 |

###### CCCFIDP75400 400 MM

**CCCFIDP7540015** ml Cond CONAIRE JG FIREPROTECT DP 75 circular D=400/600 mm 15 pct fig doble pared lisa
Precio: 254.24
Fabricación y suministro de Conducto CONAIRE JG FIREPROTECT DP 75 con geometría circular de 400/600 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30006 | u | TUBO HELICOIDAL GALVA 3000 75 JG FIRE PROTECT W CONAIRE D=400 | 0.333 | 699.05 | 232.78 |
| 75MCO9006 | u | CODO GALVA 90º SEGMENTADO 75 JG FIRE PROTECT W CONAIRE D=400 | 0.018 | 334.94 | 6.03 |
| 75MCO4006 | u | CODO GALVA 45º SEGMENTADO 75 JG FIRE PROTECT W CONAIRE D=400 | 0.043 | 191.4 | 8.23 |
| 75MTS9006 | u | TE SIMPLE GALVA 90º SEGMENTADA 75 JG FIRE PROTECT W CONAIRE D=400 | 0.009 | 387.07 | 3.48 |
| 75MRC021 | u | REDUCCION CONCENTRICA GALVA SEGMENTADA 75 JG FIRE PROTECT W CONAIRE D=450/400 | 0.013 | 265.22 | 3.45 |
| CME008 | u | MANGUITO UNION GALVA SPIRO ST VENT-MU CONAIRE d=400 | 0.066 | 4.1 | 0.27 |
|  |  | Total |  |  | 254.24 |

**CCCFIDP7540025** ml Cond CONAIRE JG FIREPROTECT DP 75 circular D=400/600 mm 25 pct fig doble pared lisa
Precio: 268.9
Fabricación y suministro de Conducto CONAIRE JG FIREPROTECT DP 75 con geometría circular de 400/600 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30006 | u | TUBO HELICOIDAL GALVA 3000 75 JG FIRE PROTECT W CONAIRE D=400 | 0.333 | 699.05 | 232.78 |
| 75MCO9006 | u | CODO GALVA 90º SEGMENTADO 75 JG FIRE PROTECT W CONAIRE D=400 | 0.03 | 334.94 | 10.05 |
| 75MCO4006 | u | CODO GALVA 45º SEGMENTADO 75 JG FIRE PROTECT W CONAIRE D=400 | 0.071 | 191.4 | 13.59 |
| 75MTS9006 | u | TE SIMPLE GALVA 90º SEGMENTADA 75 JG FIRE PROTECT W CONAIRE D=400 | 0.016 | 387.07 | 6.19 |
| 75MRC021 | u | REDUCCION CONCENTRICA GALVA SEGMENTADA 75 JG FIRE PROTECT W CONAIRE D=450/400 | 0.022 | 265.22 | 5.83 |
| CME008 | u | MANGUITO UNION GALVA SPIRO ST VENT-MU CONAIRE d=400 | 0.111 | 4.1 | 0.46 |
|  |  | Total |  |  | 268.9 |

**CCCFIDP7540035** ml Cond CONAIRE JG FIREPROTECT DP 75 circular D=400/600 mm 35 pct fig doble pared lisa
Precio: 283.37
Fabricación y suministro de Conducto CONAIRE JG FIREPROTECT DP 75 con geometría circular de 400/600 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30006 | u | TUBO HELICOIDAL GALVA 3000 75 JG FIRE PROTECT W CONAIRE D=400 | 0.333 | 699.05 | 232.78 |
| 75MCO9006 | u | CODO GALVA 90º SEGMENTADO 75 JG FIRE PROTECT W CONAIRE D=400 | 0.042 | 334.94 | 14.07 |
| 75MCO4006 | u | CODO GALVA 45º SEGMENTADO 75 JG FIRE PROTECT W CONAIRE D=400 | 0.1 | 191.4 | 19.14 |
| 75MTS9006 | u | TE SIMPLE GALVA 90º SEGMENTADA 75 JG FIRE PROTECT W CONAIRE D=400 | 0.022 | 387.07 | 8.52 |
| 75MRC021 | u | REDUCCION CONCENTRICA GALVA SEGMENTADA 75 JG FIRE PROTECT W CONAIRE D=450/400 | 0.031 | 265.22 | 8.22 |
| CME008 | u | MANGUITO UNION GALVA SPIRO ST VENT-MU CONAIRE d=400 | 0.155 | 4.1 | 0.64 |
|  |  | Total |  |  | 283.37 |

**CCCFIDP7540045** ml Cond CONAIRE JG FIREPROTECT DP 75 circular D=400/600 mm 45 pct fig doble pared lisa
Precio: 297.56
Fabricación y suministro de Conducto CONAIRE JG FIREPROTECT DP 75 con geometría circular de 400/600 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30006 | u | TUBO HELICOIDAL GALVA 3000 75 JG FIRE PROTECT W CONAIRE D=400 | 0.333 | 699.05 | 232.78 |
| 75MCO9006 | u | CODO GALVA 90º SEGMENTADO 75 JG FIRE PROTECT W CONAIRE D=400 | 0.054 | 334.94 | 18.09 |
| 75MCO4006 | u | CODO GALVA 45º SEGMENTADO 75 JG FIRE PROTECT W CONAIRE D=400 | 0.129 | 191.4 | 24.69 |
| 75MTS9006 | u | TE SIMPLE GALVA 90º SEGMENTADA 75 JG FIRE PROTECT W CONAIRE D=400 | 0.028 | 387.07 | 10.84 |
| 75MRC021 | u | REDUCCION CONCENTRICA GALVA SEGMENTADA 75 JG FIRE PROTECT W CONAIRE D=450/400 | 0.039 | 265.22 | 10.34 |
| CME008 | u | MANGUITO UNION GALVA SPIRO ST VENT-MU CONAIRE d=400 | 0.199 | 4.1 | 0.82 |
|  |  | Total |  |  | 297.56 |

**CCCFIDP7540055** ml Cond CONAIRE JG FIREPROTECT DP 75 circular D=400/600 mm 55 pct fig doble pared lisa
Precio: 312.22
Fabricación y suministro de Conducto CONAIRE JG FIREPROTECT DP 75 con geometría circular de 400/600 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30006 | u | TUBO HELICOIDAL GALVA 3000 75 JG FIRE PROTECT W CONAIRE D=400 | 0.333 | 699.05 | 232.78 |
| 75MCO9006 | u | CODO GALVA 90º SEGMENTADO 75 JG FIRE PROTECT W CONAIRE D=400 | 0.066 | 334.94 | 22.11 |
| 75MCO4006 | u | CODO GALVA 45º SEGMENTADO 75 JG FIRE PROTECT W CONAIRE D=400 | 0.157 | 191.4 | 30.05 |
| 75MTS9006 | u | TE SIMPLE GALVA 90º SEGMENTADA 75 JG FIRE PROTECT W CONAIRE D=400 | 0.035 | 387.07 | 13.55 |
| 75MRC021 | u | REDUCCION CONCENTRICA GALVA SEGMENTADA 75 JG FIRE PROTECT W CONAIRE D=450/400 | 0.048 | 265.22 | 12.73 |
| CME008 | u | MANGUITO UNION GALVA SPIRO ST VENT-MU CONAIRE d=400 | 0.244 | 4.1 | 1.00 |
|  |  | Total |  |  | 312.22 |

###### CCCFIDP75450 450 MM

**CCCFIDP7545015** ml Cond CONAIRE JG FIREPROTECT DP 75 circular D=450/650 mm 15 pct fig doble pared lisa
Precio: 287.79
Fabricación y suministro de Conducto CONAIRE JG FIREPROTECT DP 75 con geometría circular de 450/650 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30007 | u | TUBO HELICOIDAL GALVA 3000 75 JG FIRE PROTECT W CONAIRE D=450 | 0.333 | 787.48 | 262.23 |
| 75MCO9007 | u | CODO GALVA 90º SEGMENTADO 75 JG FIRE PROTECT W CONAIRE D=450 | 0.018 | 403.45 | 7.26 |
| 75MCO4007 | u | CODO GALVA 45º SEGMENTADO 75 JG FIRE PROTECT W CONAIRE D=450 | 0.043 | 230.35 | 9.91 |
| 75MTS9007 | u | TE SIMPLE GALVA 90º SEGMENTADA 75 JG FIRE PROTECT W CONAIRE D=450 | 0.009 | 468.8 | 4.22 |
| 75MRC027 | u | REDUCCION CONCENTRICA GALVA SEGMENTADA 75 JG FIRE PROTECT W CONAIRE D=500/450 | 0.013 | 297.12 | 3.86 |
| CME009 | u | MANGUITO UNION GALVA SPIRO ST VENT-MU CONAIRE d=450 | 0.066 | 4.66 | 0.31 |
|  |  | Total |  |  | 287.79 |

**CCCFIDP7545025** ml Cond CONAIRE JG FIREPROTECT DP 75 circular D=450/650 mm 25 pct fig doble pared lisa
Precio: 305.24
Fabricación y suministro de Conducto CONAIRE JG FIREPROTECT DP 75 con geometría circular de 450/650 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30007 | u | TUBO HELICOIDAL GALVA 3000 75 JG FIRE PROTECT W CONAIRE D=450 | 0.333 | 787.48 | 262.23 |
| 75MCO9007 | u | CODO GALVA 90º SEGMENTADO 75 JG FIRE PROTECT W CONAIRE D=450 | 0.03 | 403.45 | 12.10 |
| 75MCO4007 | u | CODO GALVA 45º SEGMENTADO 75 JG FIRE PROTECT W CONAIRE D=450 | 0.071 | 230.35 | 16.35 |
| 75MTS9007 | u | TE SIMPLE GALVA 90º SEGMENTADA 75 JG FIRE PROTECT W CONAIRE D=450 | 0.016 | 468.8 | 7.50 |
| 75MRC027 | u | REDUCCION CONCENTRICA GALVA SEGMENTADA 75 JG FIRE PROTECT W CONAIRE D=500/450 | 0.022 | 297.12 | 6.54 |
| CME009 | u | MANGUITO UNION GALVA SPIRO ST VENT-MU CONAIRE d=450 | 0.111 | 4.66 | 0.52 |
|  |  | Total |  |  | 305.24 |

**CCCFIDP7545035** ml Cond CONAIRE JG FIREPROTECT DP 75 circular D=450/650 mm 35 pct fig doble pared lisa
Precio: 322.45
Fabricación y suministro de Conducto CONAIRE JG FIREPROTECT DP 75 con geometría circular de 450/650 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30007 | u | TUBO HELICOIDAL GALVA 3000 75 JG FIRE PROTECT W CONAIRE D=450 | 0.333 | 787.48 | 262.23 |
| 75MCO9007 | u | CODO GALVA 90º SEGMENTADO 75 JG FIRE PROTECT W CONAIRE D=450 | 0.042 | 403.45 | 16.94 |
| 75MCO4007 | u | CODO GALVA 45º SEGMENTADO 75 JG FIRE PROTECT W CONAIRE D=450 | 0.1 | 230.35 | 23.04 |
| 75MTS9007 | u | TE SIMPLE GALVA 90º SEGMENTADA 75 JG FIRE PROTECT W CONAIRE D=450 | 0.022 | 468.8 | 10.31 |
| 75MRC027 | u | REDUCCION CONCENTRICA GALVA SEGMENTADA 75 JG FIRE PROTECT W CONAIRE D=500/450 | 0.031 | 297.12 | 9.21 |
| CME009 | u | MANGUITO UNION GALVA SPIRO ST VENT-MU CONAIRE d=450 | 0.155 | 4.66 | 0.72 |
|  |  | Total |  |  | 322.45 |

**CCCFIDP7545045** ml Cond CONAIRE JG FIREPROTECT DP 75 circular D=450/650 mm 45 pct fig doble pared lisa
Precio: 339.39
Fabricación y suministro de Conducto CONAIRE JG FIREPROTECT DP 75 con geometría circular de 450/650 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30007 | u | TUBO HELICOIDAL GALVA 3000 75 JG FIRE PROTECT W CONAIRE D=450 | 0.333 | 787.48 | 262.23 |
| 75MCO9007 | u | CODO GALVA 90º SEGMENTADO 75 JG FIRE PROTECT W CONAIRE D=450 | 0.054 | 403.45 | 21.79 |
| 75MCO4007 | u | CODO GALVA 45º SEGMENTADO 75 JG FIRE PROTECT W CONAIRE D=450 | 0.129 | 230.35 | 29.72 |
| 75MTS9007 | u | TE SIMPLE GALVA 90º SEGMENTADA 75 JG FIRE PROTECT W CONAIRE D=450 | 0.028 | 468.8 | 13.13 |
| 75MRC027 | u | REDUCCION CONCENTRICA GALVA SEGMENTADA 75 JG FIRE PROTECT W CONAIRE D=500/450 | 0.039 | 297.12 | 11.59 |
| CME009 | u | MANGUITO UNION GALVA SPIRO ST VENT-MU CONAIRE d=450 | 0.199 | 4.66 | 0.93 |
|  |  | Total |  |  | 339.39 |

**CCCFIDP7545055** ml Cond CONAIRE JG FIREPROTECT DP 75 circular D=450/650 mm 55 pct fig doble pared lisa
Precio: 356.83
Fabricación y suministro de Conducto CONAIRE JG FIREPROTECT DP 75 con geometría circular de 450/650 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30007 | u | TUBO HELICOIDAL GALVA 3000 75 JG FIRE PROTECT W CONAIRE D=450 | 0.333 | 787.48 | 262.23 |
| 75MCO9007 | u | CODO GALVA 90º SEGMENTADO 75 JG FIRE PROTECT W CONAIRE D=450 | 0.066 | 403.45 | 26.63 |
| 75MCO4007 | u | CODO GALVA 45º SEGMENTADO 75 JG FIRE PROTECT W CONAIRE D=450 | 0.157 | 230.35 | 36.16 |
| 75MTS9007 | u | TE SIMPLE GALVA 90º SEGMENTADA 75 JG FIRE PROTECT W CONAIRE D=450 | 0.035 | 468.8 | 16.41 |
| 75MRC027 | u | REDUCCION CONCENTRICA GALVA SEGMENTADA 75 JG FIRE PROTECT W CONAIRE D=500/450 | 0.048 | 297.12 | 14.26 |
| CME009 | u | MANGUITO UNION GALVA SPIRO ST VENT-MU CONAIRE d=450 | 0.244 | 4.66 | 1.14 |
|  |  | Total |  |  | 356.83 |

###### CCCFIDP75500 500 MM

**CCCFIDP7550015** ml Cond CONAIRE JG FIREPROTECT DP 75 circular D=500/700 mm 15 pct fig doble pared lisa
Precio: 328.35
Fabricación y suministro de Conducto CONAIRE JG FIREPROTECT DP 75 con geometría circular de 500/700 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30008 | u | TUBO HELICOIDAL GALVA 3000 75 JG FIRE PROTECT W CONAIRE D=500 | 0.333 | 899.51 | 299.54 |
| 75MCO9008 | u | CODO GALVA 90º SEGMENTADO 75 JG FIRE PROTECT W CONAIRE D=500 | 0.018 | 465.41 | 8.38 |
| 75MCO4008 | u | CODO GALVA 45º SEGMENTADO 75 JG FIRE PROTECT W CONAIRE D=500 | 0.043 | 272.27 | 11.71 |
| 75MTS9008 | u | TE SIMPLE GALVA 90º SEGMENTADA 75 JG FIRE PROTECT W CONAIRE D=500 | 0.009 | 530.5 | 4.77 |
| 75MRC034 | u | REDUCCION CONCENTRICA GALVA SEGMENTADA 75 JG FIRE PROTECT W CONAIRE D=560/500 | 0.013 | 276.63 | 3.60 |
| CME010 | u | MANGUITO UNION GALVA SPIRO ST VENT-MU CONAIRE d=500 | 0.066 | 5.32 | 0.35 |
|  |  | Total |  |  | 328.35 |

**CCCFIDP7550025** ml Cond CONAIRE JG FIREPROTECT DP 75 circular D=500/700 mm 25 pct fig doble pared lisa
Precio: 348
Fabricación y suministro de Conducto CONAIRE JG FIREPROTECT DP 75 con geometría circular de 500/700 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30008 | u | TUBO HELICOIDAL GALVA 3000 75 JG FIRE PROTECT W CONAIRE D=500 | 0.333 | 899.51 | 299.54 |
| 75MCO9008 | u | CODO GALVA 90º SEGMENTADO 75 JG FIRE PROTECT W CONAIRE D=500 | 0.03 | 465.41 | 13.96 |
| 75MCO4008 | u | CODO GALVA 45º SEGMENTADO 75 JG FIRE PROTECT W CONAIRE D=500 | 0.071 | 272.27 | 19.33 |
| 75MTS9008 | u | TE SIMPLE GALVA 90º SEGMENTADA 75 JG FIRE PROTECT W CONAIRE D=500 | 0.016 | 530.5 | 8.49 |
| 75MRC034 | u | REDUCCION CONCENTRICA GALVA SEGMENTADA 75 JG FIRE PROTECT W CONAIRE D=560/500 | 0.022 | 276.63 | 6.09 |
| CME010 | u | MANGUITO UNION GALVA SPIRO ST VENT-MU CONAIRE d=500 | 0.111 | 5.32 | 0.59 |
|  |  | Total |  |  | 348 |

**CCCFIDP7550035** ml Cond CONAIRE JG FIREPROTECT DP 75 circular D=500/700 mm 35 pct fig doble pared lisa
Precio: 367.39
Fabricación y suministro de Conducto CONAIRE JG FIREPROTECT DP 75 con geometría circular de 500/700 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30008 | u | TUBO HELICOIDAL GALVA 3000 75 JG FIRE PROTECT W CONAIRE D=500 | 0.333 | 899.51 | 299.54 |
| 75MCO9008 | u | CODO GALVA 90º SEGMENTADO 75 JG FIRE PROTECT W CONAIRE D=500 | 0.042 | 465.41 | 19.55 |
| 75MCO4008 | u | CODO GALVA 45º SEGMENTADO 75 JG FIRE PROTECT W CONAIRE D=500 | 0.1 | 272.27 | 27.23 |
| 75MTS9008 | u | TE SIMPLE GALVA 90º SEGMENTADA 75 JG FIRE PROTECT W CONAIRE D=500 | 0.022 | 530.5 | 11.67 |
| 75MRC034 | u | REDUCCION CONCENTRICA GALVA SEGMENTADA 75 JG FIRE PROTECT W CONAIRE D=560/500 | 0.031 | 276.63 | 8.58 |
| CME010 | u | MANGUITO UNION GALVA SPIRO ST VENT-MU CONAIRE d=500 | 0.155 | 5.32 | 0.82 |
|  |  | Total |  |  | 367.39 |

**CCCFIDP7550045** ml Cond CONAIRE JG FIREPROTECT DP 75 circular D=500/700 mm 45 pct fig doble pared lisa
Precio: 386.49
Fabricación y suministro de Conducto CONAIRE JG FIREPROTECT DP 75 con geometría circular de 500/700 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30008 | u | TUBO HELICOIDAL GALVA 3000 75 JG FIRE PROTECT W CONAIRE D=500 | 0.333 | 899.51 | 299.54 |
| 75MCO9008 | u | CODO GALVA 90º SEGMENTADO 75 JG FIRE PROTECT W CONAIRE D=500 | 0.054 | 465.41 | 25.13 |
| 75MCO4008 | u | CODO GALVA 45º SEGMENTADO 75 JG FIRE PROTECT W CONAIRE D=500 | 0.129 | 272.27 | 35.12 |
| 75MTS9008 | u | TE SIMPLE GALVA 90º SEGMENTADA 75 JG FIRE PROTECT W CONAIRE D=500 | 0.028 | 530.5 | 14.85 |
| 75MRC034 | u | REDUCCION CONCENTRICA GALVA SEGMENTADA 75 JG FIRE PROTECT W CONAIRE D=560/500 | 0.039 | 276.63 | 10.79 |
| CME010 | u | MANGUITO UNION GALVA SPIRO ST VENT-MU CONAIRE d=500 | 0.199 | 5.32 | 1.06 |
|  |  | Total |  |  | 386.49 |

**CCCFIDP7550055** ml Cond CONAIRE JG FIREPROTECT DP 75 circular D=500/700 mm 55 pct fig doble pared lisa
Precio: 406.16
Fabricación y suministro de Conducto CONAIRE JG FIREPROTECT DP 75 con geometría circular de 500/700 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30008 | u | TUBO HELICOIDAL GALVA 3000 75 JG FIRE PROTECT W CONAIRE D=500 | 0.333 | 899.51 | 299.54 |
| 75MCO9008 | u | CODO GALVA 90º SEGMENTADO 75 JG FIRE PROTECT W CONAIRE D=500 | 0.066 | 465.41 | 30.72 |
| 75MCO4008 | u | CODO GALVA 45º SEGMENTADO 75 JG FIRE PROTECT W CONAIRE D=500 | 0.157 | 272.27 | 42.75 |
| 75MTS9008 | u | TE SIMPLE GALVA 90º SEGMENTADA 75 JG FIRE PROTECT W CONAIRE D=500 | 0.035 | 530.5 | 18.57 |
| 75MRC034 | u | REDUCCION CONCENTRICA GALVA SEGMENTADA 75 JG FIRE PROTECT W CONAIRE D=560/500 | 0.048 | 276.63 | 13.28 |
| CME010 | u | MANGUITO UNION GALVA SPIRO ST VENT-MU CONAIRE d=500 | 0.244 | 5.32 | 1.30 |
|  |  | Total |  |  | 406.16 |

###### CCCFIDP75560 560 MM

**CCCFIDP7556015** ml Cond CONAIRE JG FIREPROTECT DP 75 circular D=560/760 mm 15 pct fig doble pared lisa
Precio: 368.63
Fabricación y suministro de Conducto CONAIRE JG FIREPROTECT DP 75 con geometría circular de 560/760 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30009 | u | TUBO HELICOIDAL GALVA 3000 75 JG FIRE PROTECT W CONAIRE D=560 | 0.333 | 1008.27 | 335.75 |
| 75MCO9009 | u | CODO GALVA 90º SEGMENTADO 75 JG FIRE PROTECT W CONAIRE D=560 | 0.018 | 510.74 | 9.19 |
| 75MCO4009 | u | CODO GALVA 45º SEGMENTADO 75 JG FIRE PROTECT W CONAIRE D=560 | 0.043 | 300.07 | 12.90 |
| 75MTS9009 | u | TE SIMPLE GALVA 90º SEGMENTADA 75 JG FIRE PROTECT W CONAIRE D=560 | 0.009 | 580.46 | 5.22 |
| 75MRC042 | u | REDUCCION CONCENTRICA GALVA SEGMENTADA 75 JG FIRE PROTECT W CONAIRE D=600/560 | 0.013 | 395.63 | 5.14 |
| CME011 | u | MANGUITO UNION GALVA SPIRO ST VENT-MU CONAIRE d=560 | 0.066 | 6.47 | 0.43 |
|  |  | Total |  |  | 368.63 |

**CCCFIDP7556025** ml Cond CONAIRE JG FIREPROTECT DP 75 circular D=560/760 mm 25 pct fig doble pared lisa
Precio: 391.08
Fabricación y suministro de Conducto CONAIRE JG FIREPROTECT DP 75 con geometría circular de 560/760 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30009 | u | TUBO HELICOIDAL GALVA 3000 75 JG FIRE PROTECT W CONAIRE D=560 | 0.333 | 1008.27 | 335.75 |
| 75MCO9009 | u | CODO GALVA 90º SEGMENTADO 75 JG FIRE PROTECT W CONAIRE D=560 | 0.03 | 510.74 | 15.32 |
| 75MCO4009 | u | CODO GALVA 45º SEGMENTADO 75 JG FIRE PROTECT W CONAIRE D=560 | 0.071 | 300.07 | 21.30 |
| 75MTS9009 | u | TE SIMPLE GALVA 90º SEGMENTADA 75 JG FIRE PROTECT W CONAIRE D=560 | 0.016 | 580.46 | 9.29 |
| 75MRC042 | u | REDUCCION CONCENTRICA GALVA SEGMENTADA 75 JG FIRE PROTECT W CONAIRE D=600/560 | 0.022 | 395.63 | 8.70 |
| CME011 | u | MANGUITO UNION GALVA SPIRO ST VENT-MU CONAIRE d=560 | 0.111 | 6.47 | 0.72 |
|  |  | Total |  |  | 391.08 |

**CCCFIDP7556035** ml Cond CONAIRE JG FIREPROTECT DP 75 circular D=560/760 mm 35 pct fig doble pared lisa
Precio: 413.24
Fabricación y suministro de Conducto CONAIRE JG FIREPROTECT DP 75 con geometría circular de 560/760 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30009 | u | TUBO HELICOIDAL GALVA 3000 75 JG FIRE PROTECT W CONAIRE D=560 | 0.333 | 1008.27 | 335.75 |
| 75MCO9009 | u | CODO GALVA 90º SEGMENTADO 75 JG FIRE PROTECT W CONAIRE D=560 | 0.042 | 510.74 | 21.45 |
| 75MCO4009 | u | CODO GALVA 45º SEGMENTADO 75 JG FIRE PROTECT W CONAIRE D=560 | 0.1 | 300.07 | 30.01 |
| 75MTS9009 | u | TE SIMPLE GALVA 90º SEGMENTADA 75 JG FIRE PROTECT W CONAIRE D=560 | 0.022 | 580.46 | 12.77 |
| 75MRC042 | u | REDUCCION CONCENTRICA GALVA SEGMENTADA 75 JG FIRE PROTECT W CONAIRE D=600/560 | 0.031 | 395.63 | 12.26 |
| CME011 | u | MANGUITO UNION GALVA SPIRO ST VENT-MU CONAIRE d=560 | 0.155 | 6.47 | 1.00 |
|  |  | Total |  |  | 413.24 |

**CCCFIDP7556045** ml Cond CONAIRE JG FIREPROTECT DP 75 circular D=560/760 mm 45 pct fig doble pared lisa
Precio: 435.01
Fabricación y suministro de Conducto CONAIRE JG FIREPROTECT DP 75 con geometría circular de 560/760 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30009 | u | TUBO HELICOIDAL GALVA 3000 75 JG FIRE PROTECT W CONAIRE D=560 | 0.333 | 1008.27 | 335.75 |
| 75MCO9009 | u | CODO GALVA 90º SEGMENTADO 75 JG FIRE PROTECT W CONAIRE D=560 | 0.054 | 510.74 | 27.58 |
| 75MCO4009 | u | CODO GALVA 45º SEGMENTADO 75 JG FIRE PROTECT W CONAIRE D=560 | 0.129 | 300.07 | 38.71 |
| 75MTS9009 | u | TE SIMPLE GALVA 90º SEGMENTADA 75 JG FIRE PROTECT W CONAIRE D=560 | 0.028 | 580.46 | 16.25 |
| 75MRC042 | u | REDUCCION CONCENTRICA GALVA SEGMENTADA 75 JG FIRE PROTECT W CONAIRE D=600/560 | 0.039 | 395.63 | 15.43 |
| CME011 | u | MANGUITO UNION GALVA SPIRO ST VENT-MU CONAIRE d=560 | 0.199 | 6.47 | 1.29 |
|  |  | Total |  |  | 435.01 |

**CCCFIDP7556055** ml Cond CONAIRE JG FIREPROTECT DP 75 circular D=560/760 mm 55 pct fig doble pared lisa
Precio: 457.46
Fabricación y suministro de Conducto CONAIRE JG FIREPROTECT DP 75 con geometría circular de 560/760 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30009 | u | TUBO HELICOIDAL GALVA 3000 75 JG FIRE PROTECT W CONAIRE D=560 | 0.333 | 1008.27 | 335.75 |
| 75MCO9009 | u | CODO GALVA 90º SEGMENTADO 75 JG FIRE PROTECT W CONAIRE D=560 | 0.066 | 510.74 | 33.71 |
| 75MCO4009 | u | CODO GALVA 45º SEGMENTADO 75 JG FIRE PROTECT W CONAIRE D=560 | 0.157 | 300.07 | 47.11 |
| 75MTS9009 | u | TE SIMPLE GALVA 90º SEGMENTADA 75 JG FIRE PROTECT W CONAIRE D=560 | 0.035 | 580.46 | 20.32 |
| 75MRC042 | u | REDUCCION CONCENTRICA GALVA SEGMENTADA 75 JG FIRE PROTECT W CONAIRE D=600/560 | 0.048 | 395.63 | 18.99 |
| CME011 | u | MANGUITO UNION GALVA SPIRO ST VENT-MU CONAIRE d=560 | 0.244 | 6.47 | 1.58 |
|  |  | Total |  |  | 457.46 |

###### CCCFIDP75600 600 MM

**CCCFIDP7560015** ml Cond CONAIRE JG FIREPROTECT DP 75 circular D=600/800 mm 15 pct fig doble pared lisa
Precio: 399.23
Fabricación y suministro de Conducto CONAIRE JG FIREPROTECT DP 75 con geometría circular de 600/800 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 75MMR30010 | u | TUBO HELICOIDAL GALVA 3000 75 JG FIRE PROTECT W CONAIRE D=600 | 0.333 | 1081.66 | 360.19 |
| 75MCO9010 | u | CODO GALVA 90º SEGMENTADO 75 JG FIRE PROTECT W CONAIRE D=600 | 0.018 | 634.56 | 11.42 |
| 75MCO4010 | u | CODO GALVA 45º SEGMENTADO 75 JG FIRE PROTECT W CONAIRE D=600 | 0.043 | 361.44 | 15.54 |
| 75MTS9010 | u | TE SIMPLE GALVA 90º SEGMENTADA 75 JG FIRE PROTECT W CONAIRE D=600 | 0.009 | 721.58 | 6.49 |
| 75MRC042 | u | REDUCCION CONCENTRICA GALVA SEGMENTADA 75 JG FIRE PROTECT W CONAIRE D=600/560 | 0.013 | 395.63 | 5.14 |
| CME012 | u | MANGUITO UNION GALVA SPIRO ST VENT-MU CONAIRE d=600 | 0.066 | 6.75 | 0.45 |
|  |  | Total |  |  | 399.23 |

**CCCFIDP7560025** ml Cond CONAIRE JG FIREPROTECT DP 75 circular D=600/800 mm 25 pct fig doble pared lisa
Precio: 425.89
Fabricación y suministro de Conducto CONAIRE JG FIREPROTECT DP 75 con geometría circular de 600/800 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 75MMR30010 | u | TUBO HELICOIDAL GALVA 3000 75 JG FIRE PROTECT W CONAIRE D=600 | 0.333 | 1081.66 | 360.19 |
| 75MCO9010 | u | CODO GALVA 90º SEGMENTADO 75 JG FIRE PROTECT W CONAIRE D=600 | 0.03 | 634.56 | 19.04 |
| 75MCO4010 | u | CODO GALVA 45º SEGMENTADO 75 JG FIRE PROTECT W CONAIRE D=600 | 0.071 | 361.44 | 25.66 |
| 75MTS9010 | u | TE SIMPLE GALVA 90º SEGMENTADA 75 JG FIRE PROTECT W CONAIRE D=600 | 0.016 | 721.58 | 11.55 |
| 75MRC042 | u | REDUCCION CONCENTRICA GALVA SEGMENTADA 75 JG FIRE PROTECT W CONAIRE D=600/560 | 0.022 | 395.63 | 8.70 |
| CME012 | u | MANGUITO UNION GALVA SPIRO ST VENT-MU CONAIRE d=600 | 0.111 | 6.75 | 0.75 |
|  |  | Total |  |  | 425.89 |

**CCCFIDP7560035** ml Cond CONAIRE JG FIREPROTECT DP 75 circular D=600/800 mm 35 pct fig doble pared lisa
Precio: 452.16
Fabricación y suministro de Conducto CONAIRE JG FIREPROTECT DP 75 con geometría circular de 600/800 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 75MMR30010 | u | TUBO HELICOIDAL GALVA 3000 75 JG FIRE PROTECT W CONAIRE D=600 | 0.333 | 1081.66 | 360.19 |
| 75MCO9010 | u | CODO GALVA 90º SEGMENTADO 75 JG FIRE PROTECT W CONAIRE D=600 | 0.042 | 634.56 | 26.65 |
| 75MCO4010 | u | CODO GALVA 45º SEGMENTADO 75 JG FIRE PROTECT W CONAIRE D=600 | 0.1 | 361.44 | 36.14 |
| 75MTS9010 | u | TE SIMPLE GALVA 90º SEGMENTADA 75 JG FIRE PROTECT W CONAIRE D=600 | 0.022 | 721.58 | 15.87 |
| 75MRC042 | u | REDUCCION CONCENTRICA GALVA SEGMENTADA 75 JG FIRE PROTECT W CONAIRE D=600/560 | 0.031 | 395.63 | 12.26 |
| CME012 | u | MANGUITO UNION GALVA SPIRO ST VENT-MU CONAIRE d=600 | 0.155 | 6.75 | 1.05 |
|  |  | Total |  |  | 452.16 |

**CCCFIDP7560045** ml Cond CONAIRE JG FIREPROTECT DP 75 circular D=600/800 mm 45 pct fig doble pared lisa
Precio: 478.06
Fabricación y suministro de Conducto CONAIRE JG FIREPROTECT DP 75 con geometría circular de 600/800 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 75MMR30010 | u | TUBO HELICOIDAL GALVA 3000 75 JG FIRE PROTECT W CONAIRE D=600 | 0.333 | 1081.66 | 360.19 |
| 75MCO9010 | u | CODO GALVA 90º SEGMENTADO 75 JG FIRE PROTECT W CONAIRE D=600 | 0.054 | 634.56 | 34.27 |
| 75MCO4010 | u | CODO GALVA 45º SEGMENTADO 75 JG FIRE PROTECT W CONAIRE D=600 | 0.129 | 361.44 | 46.63 |
| 75MTS9010 | u | TE SIMPLE GALVA 90º SEGMENTADA 75 JG FIRE PROTECT W CONAIRE D=600 | 0.028 | 721.58 | 20.20 |
| 75MRC042 | u | REDUCCION CONCENTRICA GALVA SEGMENTADA 75 JG FIRE PROTECT W CONAIRE D=600/560 | 0.039 | 395.63 | 15.43 |
| CME012 | u | MANGUITO UNION GALVA SPIRO ST VENT-MU CONAIRE d=600 | 0.199 | 6.75 | 1.34 |
|  |  | Total |  |  | 478.06 |

**CCCFIDP7560055** ml Cond CONAIRE JG FIREPROTECT DP 75 circular D=600/800 mm 55 pct fig doble pared lisa
Precio: 504.72
Fabricación y suministro de Conducto CONAIRE JG FIREPROTECT DP 75 con geometría circular de 600/800 mm de diámetro, fabricado en chapa de acero galvanizado acabado estrella lisa imitación acero inoxidable en su cara exterior y tipo helicoidal en su cara interior, calidad DX51+Z 250/275 ,incorpora entre sus dos caras un aislamiento térmico resistente al fuego reforzado con malla de acero galvanizado de composicion especial resistente a altas temperaturas ULTIMATE PROTECT-W de la marca ISOVER de 75 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 75MMR30010 | u | TUBO HELICOIDAL GALVA 3000 75 JG FIRE PROTECT W CONAIRE D=600 | 0.333 | 1081.66 | 360.19 |
| 75MCO9010 | u | CODO GALVA 90º SEGMENTADO 75 JG FIRE PROTECT W CONAIRE D=600 | 0.066 | 634.56 | 41.88 |
| 75MCO4010 | u | CODO GALVA 45º SEGMENTADO 75 JG FIRE PROTECT W CONAIRE D=600 | 0.157 | 361.44 | 56.75 |
| 75MTS9010 | u | TE SIMPLE GALVA 90º SEGMENTADA 75 JG FIRE PROTECT W CONAIRE D=600 | 0.035 | 721.58 | 25.26 |
| 75MRC042 | u | REDUCCION CONCENTRICA GALVA SEGMENTADA 75 JG FIRE PROTECT W CONAIRE D=600/560 | 0.048 | 395.63 | 18.99 |
| CME012 | u | MANGUITO UNION GALVA SPIRO ST VENT-MU CONAIRE d=600 | 0.244 | 6.75 | 1.65 |
|  |  | Total |  |  | 504.72 |

###### JGFIDPRT100 JG FIRE PROTECT W DP 100 mm

###### CCCFIDP100150 150 MM

**CCCFIDP10015015** ml Cond CONAIRE JG FIREPROTECT DP 100 circular D=150/350 mm 15 pct fig doble pared lisa
Precio: 119.21
Fabricación y suministro de Conducto CONAIRE JG FIREPROTECT DP 100 con geometría circular de 150/350 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30001 | ml | TUBO HELICOIDAL GALVA 3000 100 JG FIRE PROTECT W CONAIRE D=150 | 0.333 | 331.56 | 110.41 |
| 100MCO9001 | u | CODO GALVA 90º SEGMENTADO 100 JG FIRE PROTECT W CONAIRE D=150 | 0.018 | 127 | 2.29 |
| 100MCO4001 | u | CODO GALVA 45º SEGMENTADO 100 JG FIRE PROTECT W CONAIRE D=150 | 0.043 | 78.46 | 3.37 |
| 100MTS9001 | u | TE SIMPLE GALVA 90º SEGMENTADA 100 JG FIRE PROTECT W CONAIRE D=150 | 0.009 | 162.88 | 1.47 |
| 100MRC001 | u | REDUCCION CONCENTRICA GALVA SEGMENTADA 100 JG FIRE PROTECT W CONAIRE D=200/150 | 0.013 | 119.85 | 1.56 |
| CME003 | u | MANGUITO UNION GALVA SPIRO ST VENT-MU CONAIRE d=150 | 0.066 | 1.68 | 0.11 |
|  |  | Total |  |  | 119.21 |

**CCCFIDP10015025** ml Cond CONAIRE JG FIREPROTECT DP 100 circular D=150/350 mm 25 pct fig doble pared lisa
Precio: 125.23
Fabricación y suministro de Conducto CONAIRE JG FIREPROTECT DP 100 con geometría circular de 150/350 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30001 | ml | TUBO HELICOIDAL GALVA 3000 100 JG FIRE PROTECT W CONAIRE D=150 | 0.333 | 331.56 | 110.41 |
| 100MCO9001 | u | CODO GALVA 90º SEGMENTADO 100 JG FIRE PROTECT W CONAIRE D=150 | 0.03 | 127 | 3.81 |
| 100MCO4001 | u | CODO GALVA 45º SEGMENTADO 100 JG FIRE PROTECT W CONAIRE D=150 | 0.071 | 78.46 | 5.57 |
| 100MTS9001 | u | TE SIMPLE GALVA 90º SEGMENTADA 100 JG FIRE PROTECT W CONAIRE D=150 | 0.016 | 162.88 | 2.61 |
| 100MRC001 | u | REDUCCION CONCENTRICA GALVA SEGMENTADA 100 JG FIRE PROTECT W CONAIRE D=200/150 | 0.022 | 119.85 | 2.64 |
| CME003 | u | MANGUITO UNION GALVA SPIRO ST VENT-MU CONAIRE d=150 | 0.111 | 1.68 | 0.19 |
|  |  | Total |  |  | 125.23 |

**CCCFIDP10015035** ml Cond CONAIRE JG FIREPROTECT DP 100 circular D=150/350 mm 35 pct fig doble pared lisa
Precio: 131.15
Fabricación y suministro de Conducto CONAIRE JG FIREPROTECT DP 100 con geometría circular de 150/350 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30001 | ml | TUBO HELICOIDAL GALVA 3000 100 JG FIRE PROTECT W CONAIRE D=150 | 0.333 | 331.56 | 110.41 |
| 100MCO9001 | u | CODO GALVA 90º SEGMENTADO 100 JG FIRE PROTECT W CONAIRE D=150 | 0.042 | 127 | 5.33 |
| 100MCO4001 | u | CODO GALVA 45º SEGMENTADO 100 JG FIRE PROTECT W CONAIRE D=150 | 0.1 | 78.46 | 7.85 |
| 100MTS9001 | u | TE SIMPLE GALVA 90º SEGMENTADA 100 JG FIRE PROTECT W CONAIRE D=150 | 0.022 | 162.88 | 3.58 |
| 100MRC001 | u | REDUCCION CONCENTRICA GALVA SEGMENTADA 100 JG FIRE PROTECT W CONAIRE D=200/150 | 0.031 | 119.85 | 3.72 |
| CME003 | u | MANGUITO UNION GALVA SPIRO ST VENT-MU CONAIRE d=150 | 0.155 | 1.68 | 0.26 |
|  |  | Total |  |  | 131.15 |

**CCCFIDP10015045** ml Cond CONAIRE JG FIREPROTECT DP 100 circular D=150/350 mm 45 pct fig doble pared lisa
Precio: 136.95
Fabricación y suministro de Conducto CONAIRE JG FIREPROTECT DP 100 con geometría circular de 150/350 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30001 | ml | TUBO HELICOIDAL GALVA 3000 100 JG FIRE PROTECT W CONAIRE D=150 | 0.333 | 331.56 | 110.41 |
| 100MCO9001 | u | CODO GALVA 90º SEGMENTADO 100 JG FIRE PROTECT W CONAIRE D=150 | 0.054 | 127 | 6.86 |
| 100MCO4001 | u | CODO GALVA 45º SEGMENTADO 100 JG FIRE PROTECT W CONAIRE D=150 | 0.129 | 78.46 | 10.12 |
| 100MTS9001 | u | TE SIMPLE GALVA 90º SEGMENTADA 100 JG FIRE PROTECT W CONAIRE D=150 | 0.028 | 162.88 | 4.56 |
| 100MRC001 | u | REDUCCION CONCENTRICA GALVA SEGMENTADA 100 JG FIRE PROTECT W CONAIRE D=200/150 | 0.039 | 119.85 | 4.67 |
| CME003 | u | MANGUITO UNION GALVA SPIRO ST VENT-MU CONAIRE d=150 | 0.199 | 1.68 | 0.33 |
|  |  | Total |  |  | 136.95 |

**CCCFIDP10015055** ml Cond CONAIRE JG FIREPROTECT DP 100 circular D=150/350 mm 55 pct fig doble pared lisa
Precio: 142.97
Fabricación y suministro de Conducto CONAIRE JG FIREPROTECT DP 100 con geometría circular de 150/350 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30001 | ml | TUBO HELICOIDAL GALVA 3000 100 JG FIRE PROTECT W CONAIRE D=150 | 0.333 | 331.56 | 110.41 |
| 100MCO9001 | u | CODO GALVA 90º SEGMENTADO 100 JG FIRE PROTECT W CONAIRE D=150 | 0.066 | 127 | 8.38 |
| 100MCO4001 | u | CODO GALVA 45º SEGMENTADO 100 JG FIRE PROTECT W CONAIRE D=150 | 0.157 | 78.46 | 12.32 |
| 100MTS9001 | u | TE SIMPLE GALVA 90º SEGMENTADA 100 JG FIRE PROTECT W CONAIRE D=150 | 0.035 | 162.88 | 5.70 |
| 100MRC001 | u | REDUCCION CONCENTRICA GALVA SEGMENTADA 100 JG FIRE PROTECT W CONAIRE D=200/150 | 0.048 | 119.85 | 5.75 |
| CME003 | u | MANGUITO UNION GALVA SPIRO ST VENT-MU CONAIRE d=150 | 0.244 | 1.68 | 0.41 |
|  |  | Total |  |  | 142.97 |

###### CCCFIDP100200 200 MM

**CCCFIDP10020015** ml Cond CONAIRE JG FIREPROTECT DP 100 circular D=200/400 mm 15 pct fig doble pared lisa
Precio: 156.57
Fabricación y suministro de Conducto CONAIRE JG FIREPROTECT DP 100 con geometría circular de 200/400 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30002 | ml | TUBO HELICOIDAL GALVA 3000 100 JG FIRE PROTECT W CONAIRE D=200 | 0.333 | 440.6 | 146.72 |
| 100MCO9002 | u | CODO GALVA 90º SEGMENTADO 100 JG FIRE PROTECT W CONAIRE D=200 | 0.018 | 144.87 | 2.61 |
| 100MCO4002 | u | CODO GALVA 45º SEGMENTADO 100 JG FIRE PROTECT W CONAIRE D=200 | 0.043 | 87.45 | 3.76 |
| 100MTS9002 | u | TE SIMPLE GALVA 90º SEGMENTADA 100 JG FIRE PROTECT W CONAIRE D=200 | 0.009 | 171.52 | 1.54 |
| 100MRC003 | u | REDUCCION CONCENTRICA GALVA SEGMENTADA 100 JG FIRE PROTECT W CONAIRE D=250/200 | 0.013 | 138.19 | 1.80 |
| CME004 | u | MANGUITO UNION GALVA SPIRO ST VENT-MU CONAIRE d=200 | 0.066 | 2.16 | 0.14 |
|  |  | Total |  |  | 156.57 |

**CCCFIDP10020025** ml Cond CONAIRE JG FIREPROTECT DP 100 circular D=200/400 mm 25 pct fig doble pared lisa
Precio: 163.3
Fabricación y suministro de Conducto CONAIRE JG FIREPROTECT DP 100 con geometría circular de 200/400 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30002 | ml | TUBO HELICOIDAL GALVA 3000 100 JG FIRE PROTECT W CONAIRE D=200 | 0.333 | 440.6 | 146.72 |
| 100MCO9002 | u | CODO GALVA 90º SEGMENTADO 100 JG FIRE PROTECT W CONAIRE D=200 | 0.03 | 144.87 | 4.35 |
| 100MCO4002 | u | CODO GALVA 45º SEGMENTADO 100 JG FIRE PROTECT W CONAIRE D=200 | 0.071 | 87.45 | 6.21 |
| 100MTS9002 | u | TE SIMPLE GALVA 90º SEGMENTADA 100 JG FIRE PROTECT W CONAIRE D=200 | 0.016 | 171.52 | 2.74 |
| 100MRC003 | u | REDUCCION CONCENTRICA GALVA SEGMENTADA 100 JG FIRE PROTECT W CONAIRE D=250/200 | 0.022 | 138.19 | 3.04 |
| CME004 | u | MANGUITO UNION GALVA SPIRO ST VENT-MU CONAIRE d=200 | 0.111 | 2.16 | 0.24 |
|  |  | Total |  |  | 163.3 |

**CCCFIDP10020035** ml Cond CONAIRE JG FIREPROTECT DP 100 circular D=200/400 mm 35 pct fig doble pared lisa
Precio: 169.93
Fabricación y suministro de Conducto CONAIRE JG FIREPROTECT DP 100 con geometría circular de 200/400 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30002 | ml | TUBO HELICOIDAL GALVA 3000 100 JG FIRE PROTECT W CONAIRE D=200 | 0.333 | 440.6 | 146.72 |
| 100MCO9002 | u | CODO GALVA 90º SEGMENTADO 100 JG FIRE PROTECT W CONAIRE D=200 | 0.042 | 144.87 | 6.08 |
| 100MCO4002 | u | CODO GALVA 45º SEGMENTADO 100 JG FIRE PROTECT W CONAIRE D=200 | 0.1 | 87.45 | 8.75 |
| 100MTS9002 | u | TE SIMPLE GALVA 90º SEGMENTADA 100 JG FIRE PROTECT W CONAIRE D=200 | 0.022 | 171.52 | 3.77 |
| 100MRC003 | u | REDUCCION CONCENTRICA GALVA SEGMENTADA 100 JG FIRE PROTECT W CONAIRE D=250/200 | 0.031 | 138.19 | 4.28 |
| CME004 | u | MANGUITO UNION GALVA SPIRO ST VENT-MU CONAIRE d=200 | 0.155 | 2.16 | 0.33 |
|  |  | Total |  |  | 169.93 |

**CCCFIDP10020045** ml Cond CONAIRE JG FIREPROTECT DP 100 circular D=200/400 mm 45 pct fig doble pared lisa
Precio: 176.44
Fabricación y suministro de Conducto CONAIRE JG FIREPROTECT DP 100 con geometría circular de 200/400 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30002 | ml | TUBO HELICOIDAL GALVA 3000 100 JG FIRE PROTECT W CONAIRE D=200 | 0.333 | 440.6 | 146.72 |
| 100MCO9002 | u | CODO GALVA 90º SEGMENTADO 100 JG FIRE PROTECT W CONAIRE D=200 | 0.054 | 144.87 | 7.82 |
| 100MCO4002 | u | CODO GALVA 45º SEGMENTADO 100 JG FIRE PROTECT W CONAIRE D=200 | 0.129 | 87.45 | 11.28 |
| 100MTS9002 | u | TE SIMPLE GALVA 90º SEGMENTADA 100 JG FIRE PROTECT W CONAIRE D=200 | 0.028 | 171.52 | 4.80 |
| 100MRC003 | u | REDUCCION CONCENTRICA GALVA SEGMENTADA 100 JG FIRE PROTECT W CONAIRE D=250/200 | 0.039 | 138.19 | 5.39 |
| CME004 | u | MANGUITO UNION GALVA SPIRO ST VENT-MU CONAIRE d=200 | 0.199 | 2.16 | 0.43 |
|  |  | Total |  |  | 176.44 |

**CCCFIDP10020055** ml Cond CONAIRE JG FIREPROTECT DP 100 circular D=200/400 mm 55 pct fig doble pared lisa
Precio: 183.17
Fabricación y suministro de Conducto CONAIRE JG FIREPROTECT DP 100 con geometría circular de 200/400 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30002 | ml | TUBO HELICOIDAL GALVA 3000 100 JG FIRE PROTECT W CONAIRE D=200 | 0.333 | 440.6 | 146.72 |
| 100MCO9002 | u | CODO GALVA 90º SEGMENTADO 100 JG FIRE PROTECT W CONAIRE D=200 | 0.066 | 144.87 | 9.56 |
| 100MCO4002 | u | CODO GALVA 45º SEGMENTADO 100 JG FIRE PROTECT W CONAIRE D=200 | 0.157 | 87.45 | 13.73 |
| 100MTS9002 | u | TE SIMPLE GALVA 90º SEGMENTADA 100 JG FIRE PROTECT W CONAIRE D=200 | 0.035 | 171.52 | 6.00 |
| 100MRC003 | u | REDUCCION CONCENTRICA GALVA SEGMENTADA 100 JG FIRE PROTECT W CONAIRE D=250/200 | 0.048 | 138.19 | 6.63 |
| CME004 | u | MANGUITO UNION GALVA SPIRO ST VENT-MU CONAIRE d=200 | 0.244 | 2.16 | 0.53 |
|  |  | Total |  |  | 183.17 |

###### CCCFIDP100250 250 MM

**CCCFIDP10025015** ml Cond CONAIRE JG FIREPROTECT DP 100 circular D=250/450 mm 15 pct fig doble pared lisa
Precio: 190.9
Fabricación y suministro de Conducto CONAIRE JG FIREPROTECT DP 100 con geometría circular de 250/450 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30003 | ml | TUBO HELICOIDAL GALVA 3000 100 JG FIRE PROTECT W CONAIRE D=250 | 0.333 | 531.17 | 176.88 |
| 100MCO9003 | u | CODO GALVA 90º SEGMENTADO 100 JG FIRE PROTECT W CONAIRE D=250 | 0.018 | 209.4 | 3.77 |
| 100MCO4003 | u | CODO GALVA 45º SEGMENTADO 100 JG FIRE PROTECT W CONAIRE D=250 | 0.043 | 122.61 | 5.27 |
| 100MTS9003 | u | TE SIMPLE GALVA 90º SEGMENTADA 100 JG FIRE PROTECT W CONAIRE D=250 | 0.009 | 263.43 | 2.37 |
| 100MRC006 | u | REDUCCION CONCENTRICA GALVA SEGMENTADA 100 JG FIRE PROTECT W CONAIRE D=300/250 | 0.013 | 185.95 | 2.42 |
| CME005 | u | MANGUITO UNION GALVA SPIRO ST VENT-MU CONAIRE d=250 | 0.066 | 2.88 | 0.19 |
|  |  | Total |  |  | 190.9 |

**CCCFIDP10025025** ml Cond CONAIRE JG FIREPROTECT DP 100 circular D=250/450 mm 25 pct fig doble pared lisa
Precio: 200.49
Fabricación y suministro de Conducto CONAIRE JG FIREPROTECT DP 100 con geometría circular de 250/450 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30003 | ml | TUBO HELICOIDAL GALVA 3000 100 JG FIRE PROTECT W CONAIRE D=250 | 0.333 | 531.17 | 176.88 |
| 100MCO9003 | u | CODO GALVA 90º SEGMENTADO 100 JG FIRE PROTECT W CONAIRE D=250 | 0.03 | 209.4 | 6.28 |
| 100MCO4003 | u | CODO GALVA 45º SEGMENTADO 100 JG FIRE PROTECT W CONAIRE D=250 | 0.071 | 122.61 | 8.71 |
| 100MTS9003 | u | TE SIMPLE GALVA 90º SEGMENTADA 100 JG FIRE PROTECT W CONAIRE D=250 | 0.016 | 263.43 | 4.21 |
| 100MRC006 | u | REDUCCION CONCENTRICA GALVA SEGMENTADA 100 JG FIRE PROTECT W CONAIRE D=300/250 | 0.022 | 185.95 | 4.09 |
| CME005 | u | MANGUITO UNION GALVA SPIRO ST VENT-MU CONAIRE d=250 | 0.111 | 2.88 | 0.32 |
|  |  | Total |  |  | 200.49 |

**CCCFIDP10025035** ml Cond CONAIRE JG FIREPROTECT DP 100 circular D=250/450 mm 35 pct fig doble pared lisa
Precio: 209.94
Fabricación y suministro de Conducto CONAIRE JG FIREPROTECT DP 100 con geometría circular de 250/450 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30003 | ml | TUBO HELICOIDAL GALVA 3000 100 JG FIRE PROTECT W CONAIRE D=250 | 0.333 | 531.17 | 176.88 |
| 100MCO9003 | u | CODO GALVA 90º SEGMENTADO 100 JG FIRE PROTECT W CONAIRE D=250 | 0.042 | 209.4 | 8.79 |
| 100MCO4003 | u | CODO GALVA 45º SEGMENTADO 100 JG FIRE PROTECT W CONAIRE D=250 | 0.1 | 122.61 | 12.26 |
| 100MTS9003 | u | TE SIMPLE GALVA 90º SEGMENTADA 100 JG FIRE PROTECT W CONAIRE D=250 | 0.022 | 263.43 | 5.80 |
| 100MRC006 | u | REDUCCION CONCENTRICA GALVA SEGMENTADA 100 JG FIRE PROTECT W CONAIRE D=300/250 | 0.031 | 185.95 | 5.76 |
| CME005 | u | MANGUITO UNION GALVA SPIRO ST VENT-MU CONAIRE d=250 | 0.155 | 2.88 | 0.45 |
|  |  | Total |  |  | 209.94 |

**CCCFIDP10025045** ml Cond CONAIRE JG FIREPROTECT DP 100 circular D=250/450 mm 45 pct fig doble pared lisa
Precio: 219.21
Fabricación y suministro de Conducto CONAIRE JG FIREPROTECT DP 100 con geometría circular de 250/450 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30003 | ml | TUBO HELICOIDAL GALVA 3000 100 JG FIRE PROTECT W CONAIRE D=250 | 0.333 | 531.17 | 176.88 |
| 100MCO9003 | u | CODO GALVA 90º SEGMENTADO 100 JG FIRE PROTECT W CONAIRE D=250 | 0.054 | 209.4 | 11.31 |
| 100MCO4003 | u | CODO GALVA 45º SEGMENTADO 100 JG FIRE PROTECT W CONAIRE D=250 | 0.129 | 122.61 | 15.82 |
| 100MTS9003 | u | TE SIMPLE GALVA 90º SEGMENTADA 100 JG FIRE PROTECT W CONAIRE D=250 | 0.028 | 263.43 | 7.38 |
| 100MRC006 | u | REDUCCION CONCENTRICA GALVA SEGMENTADA 100 JG FIRE PROTECT W CONAIRE D=300/250 | 0.039 | 185.95 | 7.25 |
| CME005 | u | MANGUITO UNION GALVA SPIRO ST VENT-MU CONAIRE d=250 | 0.199 | 2.88 | 0.57 |
|  |  | Total |  |  | 219.21 |

**CCCFIDP10025055** ml Cond CONAIRE JG FIREPROTECT DP 100 circular D=250/450 mm 55 pct fig doble pared lisa
Precio: 228.8
Fabricación y suministro de Conducto CONAIRE JG FIREPROTECT DP 100 con geometría circular de 250/450 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30003 | ml | TUBO HELICOIDAL GALVA 3000 100 JG FIRE PROTECT W CONAIRE D=250 | 0.333 | 531.17 | 176.88 |
| 100MCO9003 | u | CODO GALVA 90º SEGMENTADO 100 JG FIRE PROTECT W CONAIRE D=250 | 0.066 | 209.4 | 13.82 |
| 100MCO4003 | u | CODO GALVA 45º SEGMENTADO 100 JG FIRE PROTECT W CONAIRE D=250 | 0.157 | 122.61 | 19.25 |
| 100MTS9003 | u | TE SIMPLE GALVA 90º SEGMENTADA 100 JG FIRE PROTECT W CONAIRE D=250 | 0.035 | 263.43 | 9.22 |
| 100MRC006 | u | REDUCCION CONCENTRICA GALVA SEGMENTADA 100 JG FIRE PROTECT W CONAIRE D=300/250 | 0.048 | 185.95 | 8.93 |
| CME005 | u | MANGUITO UNION GALVA SPIRO ST VENT-MU CONAIRE d=250 | 0.244 | 2.88 | 0.70 |
|  |  | Total |  |  | 228.8 |

###### CCCFIDP100300 300 MM

**CCCFIDP10030015** ml Cond CONAIRE JG FIREPROTECT DP 100 circular D=300/500 mm 15 pct fig doble pared lisa
Precio: 227.71
Fabricación y suministro de Conducto CONAIRE JG FIREPROTECT DP 100 con geometría circular de 300/500 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30004 | ml | TUBO HELICOIDAL GALVA 3000 100 JG FIRE PROTECT W CONAIRE D=300 | 0.333 | 631.67 | 210.35 |
| 100MCO9004 | u | CODO GALVA 90º SEGMENTADO 100 JG FIRE PROTECT W CONAIRE D=300 | 0.018 | 266.26 | 4.79 |
| 100MCO4004 | u | CODO GALVA 45º SEGMENTADO 100 JG FIRE PROTECT W CONAIRE D=300 | 0.043 | 155.45 | 6.68 |
| 100MTS9004 | u | TE SIMPLE GALVA 90º SEGMENTADA 100 JG FIRE PROTECT W CONAIRE D=300 | 0.009 | 321.56 | 2.89 |
| 100MRC010 | u | REDUCCION CONCENTRICA GALVA SEGMENTADA 100 JG FIRE PROTECT W CONAIRE D=355/300 | 0.013 | 215.15 | 2.80 |
| CME006 | u | MANGUITO UNION GALVA SPIRO ST VENT-MU CONAIRE d=300 | 0.066 | 3.07 | 0.20 |
|  |  | Total |  |  | 227.71 |

**CCCFIDP10030025** ml Cond CONAIRE JG FIREPROTECT DP 100 circular D=300/500 mm 25 pct fig doble pared lisa
Precio: 239.59
Fabricación y suministro de Conducto CONAIRE JG FIREPROTECT DP 100 con geometría circular de 300/500 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30004 | ml | TUBO HELICOIDAL GALVA 3000 100 JG FIRE PROTECT W CONAIRE D=300 | 0.333 | 631.67 | 210.35 |
| 100MCO9004 | u | CODO GALVA 90º SEGMENTADO 100 JG FIRE PROTECT W CONAIRE D=300 | 0.03 | 266.26 | 7.99 |
| 100MCO4004 | u | CODO GALVA 45º SEGMENTADO 100 JG FIRE PROTECT W CONAIRE D=300 | 0.071 | 155.45 | 11.04 |
| 100MTS9004 | u | TE SIMPLE GALVA 90º SEGMENTADA 100 JG FIRE PROTECT W CONAIRE D=300 | 0.016 | 321.56 | 5.14 |
| 100MRC010 | u | REDUCCION CONCENTRICA GALVA SEGMENTADA 100 JG FIRE PROTECT W CONAIRE D=355/300 | 0.022 | 215.15 | 4.73 |
| CME006 | u | MANGUITO UNION GALVA SPIRO ST VENT-MU CONAIRE d=300 | 0.111 | 3.07 | 0.34 |
|  |  | Total |  |  | 239.59 |

**CCCFIDP10030035** ml Cond CONAIRE JG FIREPROTECT DP 100 circular D=300/500 mm 35 pct fig doble pared lisa
Precio: 251.3
Fabricación y suministro de Conducto CONAIRE JG FIREPROTECT DP 100 con geometría circular de 300/500 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30004 | ml | TUBO HELICOIDAL GALVA 3000 100 JG FIRE PROTECT W CONAIRE D=300 | 0.333 | 631.67 | 210.35 |
| 100MCO9004 | u | CODO GALVA 90º SEGMENTADO 100 JG FIRE PROTECT W CONAIRE D=300 | 0.042 | 266.26 | 11.18 |
| 100MCO4004 | u | CODO GALVA 45º SEGMENTADO 100 JG FIRE PROTECT W CONAIRE D=300 | 0.1 | 155.45 | 15.55 |
| 100MTS9004 | u | TE SIMPLE GALVA 90º SEGMENTADA 100 JG FIRE PROTECT W CONAIRE D=300 | 0.022 | 321.56 | 7.07 |
| 100MRC010 | u | REDUCCION CONCENTRICA GALVA SEGMENTADA 100 JG FIRE PROTECT W CONAIRE D=355/300 | 0.031 | 215.15 | 6.67 |
| CME006 | u | MANGUITO UNION GALVA SPIRO ST VENT-MU CONAIRE d=300 | 0.155 | 3.07 | 0.48 |
|  |  | Total |  |  | 251.3 |

**CCCFIDP10030045** ml Cond CONAIRE JG FIREPROTECT DP 100 circular D=300/500 mm 45 pct fig doble pared lisa
Precio: 262.78
Fabricación y suministro de Conducto CONAIRE JG FIREPROTECT DP 100 con geometría circular de 300/500 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30004 | ml | TUBO HELICOIDAL GALVA 3000 100 JG FIRE PROTECT W CONAIRE D=300 | 0.333 | 631.67 | 210.35 |
| 100MCO9004 | u | CODO GALVA 90º SEGMENTADO 100 JG FIRE PROTECT W CONAIRE D=300 | 0.054 | 266.26 | 14.38 |
| 100MCO4004 | u | CODO GALVA 45º SEGMENTADO 100 JG FIRE PROTECT W CONAIRE D=300 | 0.129 | 155.45 | 20.05 |
| 100MTS9004 | u | TE SIMPLE GALVA 90º SEGMENTADA 100 JG FIRE PROTECT W CONAIRE D=300 | 0.028 | 321.56 | 9.00 |
| 100MRC010 | u | REDUCCION CONCENTRICA GALVA SEGMENTADA 100 JG FIRE PROTECT W CONAIRE D=355/300 | 0.039 | 215.15 | 8.39 |
| CME006 | u | MANGUITO UNION GALVA SPIRO ST VENT-MU CONAIRE d=300 | 0.199 | 3.07 | 0.61 |
|  |  | Total |  |  | 262.78 |

**CCCFIDP10030055** ml Cond CONAIRE JG FIREPROTECT DP 100 circular D=300/500 mm 55 pct fig doble pared lisa
Precio: 274.66
Fabricación y suministro de Conducto CONAIRE JG FIREPROTECT DP 100 con geometría circular de 300/500 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30004 | ml | TUBO HELICOIDAL GALVA 3000 100 JG FIRE PROTECT W CONAIRE D=300 | 0.333 | 631.67 | 210.35 |
| 100MCO9004 | u | CODO GALVA 90º SEGMENTADO 100 JG FIRE PROTECT W CONAIRE D=300 | 0.066 | 266.26 | 17.57 |
| 100MCO4004 | u | CODO GALVA 45º SEGMENTADO 100 JG FIRE PROTECT W CONAIRE D=300 | 0.157 | 155.45 | 24.41 |
| 100MTS9004 | u | TE SIMPLE GALVA 90º SEGMENTADA 100 JG FIRE PROTECT W CONAIRE D=300 | 0.035 | 321.56 | 11.25 |
| 100MRC010 | u | REDUCCION CONCENTRICA GALVA SEGMENTADA 100 JG FIRE PROTECT W CONAIRE D=355/300 | 0.048 | 215.15 | 10.33 |
| CME006 | u | MANGUITO UNION GALVA SPIRO ST VENT-MU CONAIRE d=300 | 0.244 | 3.07 | 0.75 |
|  |  | Total |  |  | 274.66 |

###### CCCFIDP100355 355 MM

**CCCFIDP10035515** ml Cond CONAIRE JG FIREPROTECT DP 100 circular D=355/555 mm 15 pct fig doble pared lisa
Precio: 273.39
Fabricación y suministro de Conducto CONAIRE JG FIREPROTECT DP 100 con geometría circular de 355/555 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30005 | ml | TUBO HELICOIDAL GALVA 3000 100 JG FIRE PROTECT W CONAIRE D=355 | 0.333 | 759.51 | 252.92 |
| 100MCO9005 | u | CODO GALVA 90º SEGMENTADO 100 JG FIRE PROTECT W CONAIRE D=355 | 0.018 | 320.92 | 5.78 |
| 100MCO4005 | u | CODO GALVA 45º SEGMENTADO 100 JG FIRE PROTECT W CONAIRE D=355 | 0.043 | 184.37 | 7.93 |
| 100MTS9005 | u | TE SIMPLE GALVA 90º SEGMENTADA 100 JG FIRE PROTECT W CONAIRE D=355 | 0.009 | 363.01 | 3.27 |
| 100MRC015 | u | REDUCCION CONCENTRICA GALVA SEGMENTADA 100 JG FIRE PROTECT W CONAIRE D=400/355 | 0.013 | 250.31 | 3.25 |
| CME007 | u | MANGUITO UNION GALVA SPIRO ST VENT-MU CONAIRE d=355 | 0.066 | 3.61 | 0.24 |
|  |  | Total |  |  | 273.39 |

**CCCFIDP10035525** ml Cond CONAIRE JG FIREPROTECT DP 100 circular D=355/555 mm 25 pct fig doble pared lisa
Precio: 287.36
Fabricación y suministro de Conducto CONAIRE JG FIREPROTECT DP 100 con geometría circular de 355/555 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30005 | ml | TUBO HELICOIDAL GALVA 3000 100 JG FIRE PROTECT W CONAIRE D=355 | 0.333 | 759.51 | 252.92 |
| 100MCO9005 | u | CODO GALVA 90º SEGMENTADO 100 JG FIRE PROTECT W CONAIRE D=355 | 0.03 | 320.92 | 9.63 |
| 100MCO4005 | u | CODO GALVA 45º SEGMENTADO 100 JG FIRE PROTECT W CONAIRE D=355 | 0.071 | 184.37 | 13.09 |
| 100MTS9005 | u | TE SIMPLE GALVA 90º SEGMENTADA 100 JG FIRE PROTECT W CONAIRE D=355 | 0.016 | 363.01 | 5.81 |
| 100MRC015 | u | REDUCCION CONCENTRICA GALVA SEGMENTADA 100 JG FIRE PROTECT W CONAIRE D=400/355 | 0.022 | 250.31 | 5.51 |
| CME007 | u | MANGUITO UNION GALVA SPIRO ST VENT-MU CONAIRE d=355 | 0.111 | 3.61 | 0.40 |
|  |  | Total |  |  | 287.36 |

**CCCFIDP10035535** ml Cond CONAIRE JG FIREPROTECT DP 100 circular D=355/555 mm 35 pct fig doble pared lisa
Precio: 301.15
Fabricación y suministro de Conducto CONAIRE JG FIREPROTECT DP 100 con geometría circular de 355/555 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30005 | ml | TUBO HELICOIDAL GALVA 3000 100 JG FIRE PROTECT W CONAIRE D=355 | 0.333 | 759.51 | 252.92 |
| 100MCO9005 | u | CODO GALVA 90º SEGMENTADO 100 JG FIRE PROTECT W CONAIRE D=355 | 0.042 | 320.92 | 13.48 |
| 100MCO4005 | u | CODO GALVA 45º SEGMENTADO 100 JG FIRE PROTECT W CONAIRE D=355 | 0.1 | 184.37 | 18.44 |
| 100MTS9005 | u | TE SIMPLE GALVA 90º SEGMENTADA 100 JG FIRE PROTECT W CONAIRE D=355 | 0.022 | 363.01 | 7.99 |
| 100MRC015 | u | REDUCCION CONCENTRICA GALVA SEGMENTADA 100 JG FIRE PROTECT W CONAIRE D=400/355 | 0.031 | 250.31 | 7.76 |
| CME007 | u | MANGUITO UNION GALVA SPIRO ST VENT-MU CONAIRE d=355 | 0.155 | 3.61 | 0.56 |
|  |  | Total |  |  | 301.15 |

**CCCFIDP10035545** ml Cond CONAIRE JG FIREPROTECT DP 100 circular D=355/555 mm 45 pct fig doble pared lisa
Precio: 314.67
Fabricación y suministro de Conducto CONAIRE JG FIREPROTECT DP 100 con geometría circular de 355/555 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30005 | ml | TUBO HELICOIDAL GALVA 3000 100 JG FIRE PROTECT W CONAIRE D=355 | 0.333 | 759.51 | 252.92 |
| 100MCO9005 | u | CODO GALVA 90º SEGMENTADO 100 JG FIRE PROTECT W CONAIRE D=355 | 0.054 | 320.92 | 17.33 |
| 100MCO4005 | u | CODO GALVA 45º SEGMENTADO 100 JG FIRE PROTECT W CONAIRE D=355 | 0.129 | 184.37 | 23.78 |
| 100MTS9005 | u | TE SIMPLE GALVA 90º SEGMENTADA 100 JG FIRE PROTECT W CONAIRE D=355 | 0.028 | 363.01 | 10.16 |
| 100MRC015 | u | REDUCCION CONCENTRICA GALVA SEGMENTADA 100 JG FIRE PROTECT W CONAIRE D=400/355 | 0.039 | 250.31 | 9.76 |
| CME007 | u | MANGUITO UNION GALVA SPIRO ST VENT-MU CONAIRE d=355 | 0.199 | 3.61 | 0.72 |
|  |  | Total |  |  | 314.67 |

**CCCFIDP10035555** ml Cond CONAIRE JG FIREPROTECT DP 100 circular D=355/555 mm 55 pct fig doble pared lisa
Precio: 328.65
Fabricación y suministro de Conducto CONAIRE JG FIREPROTECT DP 100 con geometría circular de 355/555 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL..

| Código | Ud | Descripción | Rendimiento | Precio | Importe |
|---|---|---|---|---|---|
| 100MMR30005 | ml | TUBO HELICOIDAL GALVA 3000 100 JG FIRE PROTECT W CONAIRE D=355 | 0.333 | 759.51 | 252.92 |
| 100MCO9005 | u | CODO GALVA 90º SEGMENTADO 100 JG FIRE PROTECT W CONAIRE D=355 | 0.066 | 320.92 | 21.18 |
| 100MCO4005 | u | CODO GALVA 45º SEGMENTADO 100 JG FIRE PROTECT W CONAIRE D=355 | 0.157 | 184.37 | 28.95 |
| 100MTS9005 | u | TE SIMPLE GALVA 90º SEGMENTADA 100 JG FIRE PROTECT W CONAIRE D=355 | 0.035 | 363.01 | 12.71 |
| 100MRC015 | u | REDUCCION CONCENTRICA GALVA SEGMENTADA 100 JG FIRE PROTECT W CONAIRE D=400/355 | 0.048 | 250.31 | 12.01 |
| CME007 | u | MANGUITO UNION GALVA SPIRO ST VENT-MU CONAIRE d=355 | 0.244 | 3.61 | 0.88 |
|  |  | Total |  |  | 328.65 |

###### CCCFIDP100400 400 MM

**CCCFIDP10040015** ml Cond CONAIRE JG FIREPROTECT DP 100 circular D=400/600 mm 15 pct fig doble pared lisa
Precio: 311.62
Fabricación y suministro de Conducto CONAIRE JG FIREPROTECT DP 100 con geometría circular de 400/600 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30006 | ml | TUBO HELICOIDAL GALVA 3000 100 JG FIRE PROTECT W CONAIRE D=400 | 0.333 | 859.11 | 286.08 |
| 100MCO9006 | u | CODO GALVA 90º SEGMENTADO 100 JG FIRE PROTECT W CONAIRE D=400 | 0.018 | 400.93 | 7.22 |
| 100MCO4006 | u | CODO GALVA 45º SEGMENTADO 100 JG FIRE PROTECT W CONAIRE D=400 | 0.043 | 227.01 | 9.76 |
| 100MTS9006 | u | TE SIMPLE GALVA 90º SEGMENTADA 100 JG FIRE PROTECT W CONAIRE D=400 | 0.009 | 462.57 | 4.16 |
| 100MRC021 | u | REDUCCION CONCENTRICA GALVA SEGMENTADA 100 JG FIRE PROTECT W CONAIRE D=450/400 | 0.013 | 317.82 | 4.13 |
| CME008 | u | MANGUITO UNION GALVA SPIRO ST VENT-MU CONAIRE d=400 | 0.066 | 4.1 | 0.27 |
|  |  | Total |  |  | 311.62 |

**CCCFIDP10040025** ml Cond CONAIRE JG FIREPROTECT DP 100 circular D=400/600 mm 25 pct fig doble pared lisa
Precio: 329.08
Fabricación y suministro de Conducto CONAIRE JG FIREPROTECT DP 100 con geometría circular de 400/600 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30006 | ml | TUBO HELICOIDAL GALVA 3000 100 JG FIRE PROTECT W CONAIRE D=400 | 0.333 | 859.11 | 286.08 |
| 100MCO9006 | u | CODO GALVA 90º SEGMENTADO 100 JG FIRE PROTECT W CONAIRE D=400 | 0.03 | 400.93 | 12.03 |
| 100MCO4006 | u | CODO GALVA 45º SEGMENTADO 100 JG FIRE PROTECT W CONAIRE D=400 | 0.071 | 227.01 | 16.12 |
| 100MTS9006 | u | TE SIMPLE GALVA 90º SEGMENTADA 100 JG FIRE PROTECT W CONAIRE D=400 | 0.016 | 462.57 | 7.40 |
| 100MRC021 | u | REDUCCION CONCENTRICA GALVA SEGMENTADA 100 JG FIRE PROTECT W CONAIRE D=450/400 | 0.022 | 317.82 | 6.99 |
| CME008 | u | MANGUITO UNION GALVA SPIRO ST VENT-MU CONAIRE d=400 | 0.111 | 4.1 | 0.46 |
|  |  | Total |  |  | 329.08 |

**CCCFIDP10040035** ml Cond CONAIRE JG FIREPROTECT DP 100 circular D=400/600 mm 35 pct fig doble pared lisa
Precio: 346.29
Fabricación y suministro de Conducto CONAIRE JG FIREPROTECT DP 100 con geometría circular de 400/600 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30006 | ml | TUBO HELICOIDAL GALVA 3000 100 JG FIRE PROTECT W CONAIRE D=400 | 0.333 | 859.11 | 286.08 |
| 100MCO9006 | u | CODO GALVA 90º SEGMENTADO 100 JG FIRE PROTECT W CONAIRE D=400 | 0.042 | 400.93 | 16.84 |
| 100MCO4006 | u | CODO GALVA 45º SEGMENTADO 100 JG FIRE PROTECT W CONAIRE D=400 | 0.1 | 227.01 | 22.70 |
| 100MTS9006 | u | TE SIMPLE GALVA 90º SEGMENTADA 100 JG FIRE PROTECT W CONAIRE D=400 | 0.022 | 462.57 | 10.18 |
| 100MRC021 | u | REDUCCION CONCENTRICA GALVA SEGMENTADA 100 JG FIRE PROTECT W CONAIRE D=450/400 | 0.031 | 317.82 | 9.85 |
| CME008 | u | MANGUITO UNION GALVA SPIRO ST VENT-MU CONAIRE d=400 | 0.155 | 4.1 | 0.64 |
|  |  | Total |  |  | 346.29 |

**CCCFIDP10040045** ml Cond CONAIRE JG FIREPROTECT DP 100 circular D=400/600 mm 45 pct fig doble pared lisa
Precio: 363.17
Fabricación y suministro de Conducto CONAIRE JG FIREPROTECT DP 100 con geometría circular de 400/600 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30006 | ml | TUBO HELICOIDAL GALVA 3000 100 JG FIRE PROTECT W CONAIRE D=400 | 0.333 | 859.11 | 286.08 |
| 100MCO9006 | u | CODO GALVA 90º SEGMENTADO 100 JG FIRE PROTECT W CONAIRE D=400 | 0.054 | 400.93 | 21.65 |
| 100MCO4006 | u | CODO GALVA 45º SEGMENTADO 100 JG FIRE PROTECT W CONAIRE D=400 | 0.129 | 227.01 | 29.28 |
| 100MTS9006 | u | TE SIMPLE GALVA 90º SEGMENTADA 100 JG FIRE PROTECT W CONAIRE D=400 | 0.028 | 462.57 | 12.95 |
| 100MRC021 | u | REDUCCION CONCENTRICA GALVA SEGMENTADA 100 JG FIRE PROTECT W CONAIRE D=450/400 | 0.039 | 317.82 | 12.39 |
| CME008 | u | MANGUITO UNION GALVA SPIRO ST VENT-MU CONAIRE d=400 | 0.199 | 4.1 | 0.82 |
|  |  | Total |  |  | 363.17 |

**CCCFIDP10040055** ml Cond CONAIRE JG FIREPROTECT DP 100 circular D=400/600 mm 55 pct fig doble pared lisa
Precio: 380.63
Fabricación y suministro de Conducto CONAIRE JG FIREPROTECT DP 100 con geometría circular de 400/600 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30006 | ml | TUBO HELICOIDAL GALVA 3000 100 JG FIRE PROTECT W CONAIRE D=400 | 0.333 | 859.11 | 286.08 |
| 100MCO9006 | u | CODO GALVA 90º SEGMENTADO 100 JG FIRE PROTECT W CONAIRE D=400 | 0.066 | 400.93 | 26.46 |
| 100MCO4006 | u | CODO GALVA 45º SEGMENTADO 100 JG FIRE PROTECT W CONAIRE D=400 | 0.157 | 227.01 | 35.64 |
| 100MTS9006 | u | TE SIMPLE GALVA 90º SEGMENTADA 100 JG FIRE PROTECT W CONAIRE D=400 | 0.035 | 462.57 | 16.19 |
| 100MRC021 | u | REDUCCION CONCENTRICA GALVA SEGMENTADA 100 JG FIRE PROTECT W CONAIRE D=450/400 | 0.048 | 317.82 | 15.26 |
| CME008 | u | MANGUITO UNION GALVA SPIRO ST VENT-MU CONAIRE d=400 | 0.244 | 4.1 | 1.00 |
|  |  | Total |  |  | 380.63 |

###### CCCFIDP100450 450 MM

**CCCFIDP10045015** ml Cond CONAIRE JG FIREPROTECT DP 100 circular D=450/650 mm 15 pct fig doble pared lisa
Precio: 352.81
Fabricación y suministro de Conducto CONAIRE JG FIREPROTECT DP 100 con geometría circular de 450/650 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30007 | ml | TUBO HELICOIDAL GALVA 3000 100 JG FIRE PROTECT W CONAIRE D=450 | 0.333 | 967.84 | 322.29 |
| 100MCO9007 | u | CODO GALVA 90º SEGMENTADO 100 JG FIRE PROTECT W CONAIRE D=450 | 0.018 | 484.15 | 8.71 |
| 100MCO4007 | u | CODO GALVA 45º SEGMENTADO 100 JG FIRE PROTECT W CONAIRE D=450 | 0.043 | 274.92 | 11.82 |
| 100MTS9007 | u | TE SIMPLE GALVA 90º SEGMENTADA 100 JG FIRE PROTECT W CONAIRE D=450 | 0.009 | 562.15 | 5.06 |
| 100MRC027 | u | REDUCCION CONCENTRICA GALVA SEGMENTADA 100 JG FIRE PROTECT W CONAIRE D=500/450 | 0.013 | 355.03 | 4.62 |
| CME009 | u | MANGUITO UNION GALVA SPIRO ST VENT-MU CONAIRE d=450 | 0.066 | 4.66 | 0.31 |
|  |  | Total |  |  | 352.81 |

**CCCFIDP10045025** ml Cond CONAIRE JG FIREPROTECT DP 100 circular D=450/650 mm 25 pct fig doble pared lisa
Precio: 373.65
Fabricación y suministro de Conducto CONAIRE JG FIREPROTECT DP 100 con geometría circular de 450/650 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30007 | ml | TUBO HELICOIDAL GALVA 3000 100 JG FIRE PROTECT W CONAIRE D=450 | 0.333 | 967.84 | 322.29 |
| 100MCO9007 | u | CODO GALVA 90º SEGMENTADO 100 JG FIRE PROTECT W CONAIRE D=450 | 0.03 | 484.15 | 14.52 |
| 100MCO4007 | u | CODO GALVA 45º SEGMENTADO 100 JG FIRE PROTECT W CONAIRE D=450 | 0.071 | 274.92 | 19.52 |
| 100MTS9007 | u | TE SIMPLE GALVA 90º SEGMENTADA 100 JG FIRE PROTECT W CONAIRE D=450 | 0.016 | 562.15 | 8.99 |
| 100MRC027 | u | REDUCCION CONCENTRICA GALVA SEGMENTADA 100 JG FIRE PROTECT W CONAIRE D=500/450 | 0.022 | 355.03 | 7.81 |
| CME009 | u | MANGUITO UNION GALVA SPIRO ST VENT-MU CONAIRE d=450 | 0.111 | 4.66 | 0.52 |
|  |  | Total |  |  | 373.65 |

**CCCFIDP10045035** ml Cond CONAIRE JG FIREPROTECT DP 100 circular D=450/650 mm 35 pct fig doble pared lisa
Precio: 394.21
Fabricación y suministro de Conducto CONAIRE JG FIREPROTECT DP 100 con geometría circular de 450/650 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30007 | ml | TUBO HELICOIDAL GALVA 3000 100 JG FIRE PROTECT W CONAIRE D=450 | 0.333 | 967.84 | 322.29 |
| 100MCO9007 | u | CODO GALVA 90º SEGMENTADO 100 JG FIRE PROTECT W CONAIRE D=450 | 0.042 | 484.15 | 20.33 |
| 100MCO4007 | u | CODO GALVA 45º SEGMENTADO 100 JG FIRE PROTECT W CONAIRE D=450 | 0.1 | 274.92 | 27.49 |
| 100MTS9007 | u | TE SIMPLE GALVA 90º SEGMENTADA 100 JG FIRE PROTECT W CONAIRE D=450 | 0.022 | 562.15 | 12.37 |
| 100MRC027 | u | REDUCCION CONCENTRICA GALVA SEGMENTADA 100 JG FIRE PROTECT W CONAIRE D=500/450 | 0.031 | 355.03 | 11.01 |
| CME009 | u | MANGUITO UNION GALVA SPIRO ST VENT-MU CONAIRE d=450 | 0.155 | 4.66 | 0.72 |
|  |  | Total |  |  | 394.21 |

**CCCFIDP10045045** ml Cond CONAIRE JG FIREPROTECT DP 100 circular D=450/650 mm 45 pct fig doble pared lisa
Precio: 414.41
Fabricación y suministro de Conducto CONAIRE JG FIREPROTECT DP 100 con geometría circular de 450/650 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30007 | ml | TUBO HELICOIDAL GALVA 3000 100 JG FIRE PROTECT W CONAIRE D=450 | 0.333 | 967.84 | 322.29 |
| 100MCO9007 | u | CODO GALVA 90º SEGMENTADO 100 JG FIRE PROTECT W CONAIRE D=450 | 0.054 | 484.15 | 26.14 |
| 100MCO4007 | u | CODO GALVA 45º SEGMENTADO 100 JG FIRE PROTECT W CONAIRE D=450 | 0.129 | 274.92 | 35.46 |
| 100MTS9007 | u | TE SIMPLE GALVA 90º SEGMENTADA 100 JG FIRE PROTECT W CONAIRE D=450 | 0.028 | 562.15 | 15.74 |
| 100MRC027 | u | REDUCCION CONCENTRICA GALVA SEGMENTADA 100 JG FIRE PROTECT W CONAIRE D=500/450 | 0.039 | 355.03 | 13.85 |
| CME009 | u | MANGUITO UNION GALVA SPIRO ST VENT-MU CONAIRE d=450 | 0.199 | 4.66 | 0.93 |
|  |  | Total |  |  | 414.41 |

**CCCFIDP10045055** ml Cond CONAIRE JG FIREPROTECT DP 100 circular D=450/650 mm 55 pct fig doble pared lisa
Precio: 435.26
Fabricación y suministro de Conducto CONAIRE JG FIREPROTECT DP 100 con geometría circular de 450/650 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30007 | ml | TUBO HELICOIDAL GALVA 3000 100 JG FIRE PROTECT W CONAIRE D=450 | 0.333 | 967.84 | 322.29 |
| 100MCO9007 | u | CODO GALVA 90º SEGMENTADO 100 JG FIRE PROTECT W CONAIRE D=450 | 0.066 | 484.15 | 31.95 |
| 100MCO4007 | u | CODO GALVA 45º SEGMENTADO 100 JG FIRE PROTECT W CONAIRE D=450 | 0.157 | 274.92 | 43.16 |
| 100MTS9007 | u | TE SIMPLE GALVA 90º SEGMENTADA 100 JG FIRE PROTECT W CONAIRE D=450 | 0.035 | 562.15 | 19.68 |
| 100MRC027 | u | REDUCCION CONCENTRICA GALVA SEGMENTADA 100 JG FIRE PROTECT W CONAIRE D=500/450 | 0.048 | 355.03 | 17.04 |
| CME009 | u | MANGUITO UNION GALVA SPIRO ST VENT-MU CONAIRE d=450 | 0.244 | 4.66 | 1.14 |
|  |  | Total |  |  | 435.26 |

###### CCCFIDP100500 500 MM

**CCCFIDP10050015** ml Cond CONAIRE JG FIREPROTECT DP 100 circular D=500/700 mm 15 pct fig doble pared lisa
Precio: 400.7
Fabricación y suministro de Conducto CONAIRE JG FIREPROTECT DP 100 con geometría circular de 500/700 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30008 | ml | TUBO HELICOIDAL GALVA 3000 100 JG FIRE PROTECT W CONAIRE D=500 | 0.333 | 1100 | 366.30 |
| 100MCO9008 | u | CODO GALVA 90º SEGMENTADO 100 JG FIRE PROTECT W CONAIRE D=500 | 0.018 | 560.61 | 10.09 |
| 100MCO4008 | u | CODO GALVA 45º SEGMENTADO 100 JG FIRE PROTECT W CONAIRE D=500 | 0.043 | 324.71 | 13.96 |
| 100MTS9008 | u | TE SIMPLE GALVA 90º SEGMENTADA 100 JG FIRE PROTECT W CONAIRE D=500 | 0.009 | 636.39 | 5.73 |
| 100MRC034 | u | REDUCCION CONCENTRICA GALVA SEGMENTADA 100 JG FIRE PROTECT W CONAIRE D=560/500 | 0.013 | 328.67 | 4.27 |
| CME010 | u | MANGUITO UNION GALVA SPIRO ST VENT-MU CONAIRE d=500 | 0.066 | 5.32 | 0.35 |
|  |  | Total |  |  | 400.7 |

**CCCFIDP10050025** ml Cond CONAIRE JG FIREPROTECT DP 100 circular D=500/700 mm 25 pct fig doble pared lisa
Precio: 424.17
Fabricación y suministro de Conducto CONAIRE JG FIREPROTECT DP 100 con geometría circular de 500/700 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30008 | ml | TUBO HELICOIDAL GALVA 3000 100 JG FIRE PROTECT W CONAIRE D=500 | 0.333 | 1100 | 366.30 |
| 100MCO9008 | u | CODO GALVA 90º SEGMENTADO 100 JG FIRE PROTECT W CONAIRE D=500 | 0.03 | 560.61 | 16.82 |
| 100MCO4008 | u | CODO GALVA 45º SEGMENTADO 100 JG FIRE PROTECT W CONAIRE D=500 | 0.071 | 324.71 | 23.05 |
| 100MTS9008 | u | TE SIMPLE GALVA 90º SEGMENTADA 100 JG FIRE PROTECT W CONAIRE D=500 | 0.016 | 636.39 | 10.18 |
| 100MRC034 | u | REDUCCION CONCENTRICA GALVA SEGMENTADA 100 JG FIRE PROTECT W CONAIRE D=560/500 | 0.022 | 328.67 | 7.23 |
| CME010 | u | MANGUITO UNION GALVA SPIRO ST VENT-MU CONAIRE d=500 | 0.111 | 5.32 | 0.59 |
|  |  | Total |  |  | 424.17 |

**CCCFIDP10050035** ml Cond CONAIRE JG FIREPROTECT DP 100 circular D=500/700 mm 35 pct fig doble pared lisa
Precio: 447.33
Fabricación y suministro de Conducto CONAIRE JG FIREPROTECT DP 100 con geometría circular de 500/700 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30008 | ml | TUBO HELICOIDAL GALVA 3000 100 JG FIRE PROTECT W CONAIRE D=500 | 0.333 | 1100 | 366.30 |
| 100MCO9008 | u | CODO GALVA 90º SEGMENTADO 100 JG FIRE PROTECT W CONAIRE D=500 | 0.042 | 560.61 | 23.55 |
| 100MCO4008 | u | CODO GALVA 45º SEGMENTADO 100 JG FIRE PROTECT W CONAIRE D=500 | 0.1 | 324.71 | 32.47 |
| 100MTS9008 | u | TE SIMPLE GALVA 90º SEGMENTADA 100 JG FIRE PROTECT W CONAIRE D=500 | 0.022 | 636.39 | 14.00 |
| 100MRC034 | u | REDUCCION CONCENTRICA GALVA SEGMENTADA 100 JG FIRE PROTECT W CONAIRE D=560/500 | 0.031 | 328.67 | 10.19 |
| CME010 | u | MANGUITO UNION GALVA SPIRO ST VENT-MU CONAIRE d=500 | 0.155 | 5.32 | 0.82 |
|  |  | Total |  |  | 447.33 |

**CCCFIDP10050045** ml Cond CONAIRE JG FIREPROTECT DP 100 circular D=500/700 mm 45 pct fig doble pared lisa
Precio: 470.16
Fabricación y suministro de Conducto CONAIRE JG FIREPROTECT DP 100 con geometría circular de 500/700 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30008 | ml | TUBO HELICOIDAL GALVA 3000 100 JG FIRE PROTECT W CONAIRE D=500 | 0.333 | 1100 | 366.30 |
| 100MCO9008 | u | CODO GALVA 90º SEGMENTADO 100 JG FIRE PROTECT W CONAIRE D=500 | 0.054 | 560.61 | 30.27 |
| 100MCO4008 | u | CODO GALVA 45º SEGMENTADO 100 JG FIRE PROTECT W CONAIRE D=500 | 0.129 | 324.71 | 41.89 |
| 100MTS9008 | u | TE SIMPLE GALVA 90º SEGMENTADA 100 JG FIRE PROTECT W CONAIRE D=500 | 0.028 | 636.39 | 17.82 |
| 100MRC034 | u | REDUCCION CONCENTRICA GALVA SEGMENTADA 100 JG FIRE PROTECT W CONAIRE D=560/500 | 0.039 | 328.67 | 12.82 |
| CME010 | u | MANGUITO UNION GALVA SPIRO ST VENT-MU CONAIRE d=500 | 0.199 | 5.32 | 1.06 |
|  |  | Total |  |  | 470.16 |

**CCCFIDP10050055** ml Cond CONAIRE JG FIREPROTECT DP 100 circular D=500/700 mm 55 pct fig doble pared lisa
Precio: 493.63
Fabricación y suministro de Conducto CONAIRE JG FIREPROTECT DP 100 con geometría circular de 500/700 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30008 | ml | TUBO HELICOIDAL GALVA 3000 100 JG FIRE PROTECT W CONAIRE D=500 | 0.333 | 1100 | 366.30 |
| 100MCO9008 | u | CODO GALVA 90º SEGMENTADO 100 JG FIRE PROTECT W CONAIRE D=500 | 0.066 | 560.61 | 37.00 |
| 100MCO4008 | u | CODO GALVA 45º SEGMENTADO 100 JG FIRE PROTECT W CONAIRE D=500 | 0.157 | 324.71 | 50.98 |
| 100MTS9008 | u | TE SIMPLE GALVA 90º SEGMENTADA 100 JG FIRE PROTECT W CONAIRE D=500 | 0.035 | 636.39 | 22.27 |
| 100MRC034 | u | REDUCCION CONCENTRICA GALVA SEGMENTADA 100 JG FIRE PROTECT W CONAIRE D=560/500 | 0.048 | 328.67 | 15.78 |
| CME010 | u | MANGUITO UNION GALVA SPIRO ST VENT-MU CONAIRE d=500 | 0.244 | 5.32 | 1.30 |
|  |  | Total |  |  | 493.63 |

###### CCCFIDP100560 560 MM

**CCCFIDP10056015** ml Cond CONAIRE JG FIREPROTECT DP 100 circular D=560/760 mm 15 pct fig doble pared lisa
Precio: 449.99
Fabricación y suministro de Conducto CONAIRE JG FIREPROTECT DP 100 con geometría circular de 560/760 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30009 | ml | TUBO HELICOIDAL GALVA 3000 100 JG FIRE PROTECT W CONAIRE D=560 | 0.333 | 1233.27 | 410.68 |
| 100MCO9009 | u | CODO GALVA 90º SEGMENTADO 100 JG FIRE PROTECT W CONAIRE D=560 | 0.018 | 615.55 | 11.08 |
| 100MCO4009 | u | CODO GALVA 45º SEGMENTADO 100 JG FIRE PROTECT W CONAIRE D=560 | 0.043 | 357.44 | 15.37 |
| 100MTS9009 | u | TE SIMPLE GALVA 90º SEGMENTADA 100 JG FIRE PROTECT W CONAIRE D=560 | 0.009 | 696.74 | 6.27 |
| 100MRC042 | u | REDUCCION CONCENTRICA GALVA SEGMENTADA 100 JG FIRE PROTECT W CONAIRE D=600/560 | 0.013 | 474.07 | 6.16 |
| CME011 | u | MANGUITO UNION GALVA SPIRO ST VENT-MU CONAIRE d=560 | 0.066 | 6.47 | 0.43 |
|  |  | Total |  |  | 449.99 |

**CCCFIDP10056025** ml Cond CONAIRE JG FIREPROTECT DP 100 circular D=560/760 mm 25 pct fig doble pared lisa
Precio: 476.83
Fabricación y suministro de Conducto CONAIRE JG FIREPROTECT DP 100 con geometría circular de 560/760 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30009 | ml | TUBO HELICOIDAL GALVA 3000 100 JG FIRE PROTECT W CONAIRE D=560 | 0.333 | 1233.27 | 410.68 |
| 100MCO9009 | u | CODO GALVA 90º SEGMENTADO 100 JG FIRE PROTECT W CONAIRE D=560 | 0.03 | 615.55 | 18.47 |
| 100MCO4009 | u | CODO GALVA 45º SEGMENTADO 100 JG FIRE PROTECT W CONAIRE D=560 | 0.071 | 357.44 | 25.38 |
| 100MTS9009 | u | TE SIMPLE GALVA 90º SEGMENTADA 100 JG FIRE PROTECT W CONAIRE D=560 | 0.016 | 696.74 | 11.15 |
| 100MRC042 | u | REDUCCION CONCENTRICA GALVA SEGMENTADA 100 JG FIRE PROTECT W CONAIRE D=600/560 | 0.022 | 474.07 | 10.43 |
| CME011 | u | MANGUITO UNION GALVA SPIRO ST VENT-MU CONAIRE d=560 | 0.111 | 6.47 | 0.72 |
|  |  | Total |  |  | 476.83 |

**CCCFIDP10056035** ml Cond CONAIRE JG FIREPROTECT DP 100 circular D=560/760 mm 35 pct fig doble pared lisa
Precio: 503.3
Fabricación y suministro de Conducto CONAIRE JG FIREPROTECT DP 100 con geometría circular de 560/760 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30009 | ml | TUBO HELICOIDAL GALVA 3000 100 JG FIRE PROTECT W CONAIRE D=560 | 0.333 | 1233.27 | 410.68 |
| 100MCO9009 | u | CODO GALVA 90º SEGMENTADO 100 JG FIRE PROTECT W CONAIRE D=560 | 0.042 | 615.55 | 25.85 |
| 100MCO4009 | u | CODO GALVA 45º SEGMENTADO 100 JG FIRE PROTECT W CONAIRE D=560 | 0.1 | 357.44 | 35.74 |
| 100MTS9009 | u | TE SIMPLE GALVA 90º SEGMENTADA 100 JG FIRE PROTECT W CONAIRE D=560 | 0.022 | 696.74 | 15.33 |
| 100MRC042 | u | REDUCCION CONCENTRICA GALVA SEGMENTADA 100 JG FIRE PROTECT W CONAIRE D=600/560 | 0.031 | 474.07 | 14.70 |
| CME011 | u | MANGUITO UNION GALVA SPIRO ST VENT-MU CONAIRE d=560 | 0.155 | 6.47 | 1.00 |
|  |  | Total |  |  | 503.3 |

**CCCFIDP10056045** ml Cond CONAIRE JG FIREPROTECT DP 100 circular D=560/760 mm 45 pct fig doble pared lisa
Precio: 529.32
Fabricación y suministro de Conducto CONAIRE JG FIREPROTECT DP 100 con geometría circular de 560/760 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30009 | ml | TUBO HELICOIDAL GALVA 3000 100 JG FIRE PROTECT W CONAIRE D=560 | 0.333 | 1233.27 | 410.68 |
| 100MCO9009 | u | CODO GALVA 90º SEGMENTADO 100 JG FIRE PROTECT W CONAIRE D=560 | 0.054 | 615.55 | 33.24 |
| 100MCO4009 | u | CODO GALVA 45º SEGMENTADO 100 JG FIRE PROTECT W CONAIRE D=560 | 0.129 | 357.44 | 46.11 |
| 100MTS9009 | u | TE SIMPLE GALVA 90º SEGMENTADA 100 JG FIRE PROTECT W CONAIRE D=560 | 0.028 | 696.74 | 19.51 |
| 100MRC042 | u | REDUCCION CONCENTRICA GALVA SEGMENTADA 100 JG FIRE PROTECT W CONAIRE D=600/560 | 0.039 | 474.07 | 18.49 |
| CME011 | u | MANGUITO UNION GALVA SPIRO ST VENT-MU CONAIRE d=560 | 0.199 | 6.47 | 1.29 |
|  |  | Total |  |  | 529.32 |

**CCCFIDP10056055** ml Cond CONAIRE JG FIREPROTECT DP 100 circular D=560/760 mm 55 pct fig doble pared lisa
Precio: 556.16
Fabricación y suministro de Conducto CONAIRE JG FIREPROTECT DP 100 con geometría circular de 560/760 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30009 | ml | TUBO HELICOIDAL GALVA 3000 100 JG FIRE PROTECT W CONAIRE D=560 | 0.333 | 1233.27 | 410.68 |
| 100MCO9009 | u | CODO GALVA 90º SEGMENTADO 100 JG FIRE PROTECT W CONAIRE D=560 | 0.066 | 615.55 | 40.63 |
| 100MCO4009 | u | CODO GALVA 45º SEGMENTADO 100 JG FIRE PROTECT W CONAIRE D=560 | 0.157 | 357.44 | 56.12 |
| 100MTS9009 | u | TE SIMPLE GALVA 90º SEGMENTADA 100 JG FIRE PROTECT W CONAIRE D=560 | 0.035 | 696.74 | 24.39 |
| 100MRC042 | u | REDUCCION CONCENTRICA GALVA SEGMENTADA 100 JG FIRE PROTECT W CONAIRE D=600/560 | 0.048 | 474.07 | 22.76 |
| CME011 | u | MANGUITO UNION GALVA SPIRO ST VENT-MU CONAIRE d=560 | 0.244 | 6.47 | 1.58 |
|  |  | Total |  |  | 556.16 |

###### CCCFIDP100600 600 MM

**CCCFIDP10060015** ml Cond CONAIRE JG FIREPROTECT DP 100 circular D=600/800 mm 15 pct fig doble pared lisa
Precio: 487.31
Fabricación y suministro de Conducto CONAIRE JG FIREPROTECT DP 100 con geometría circular de 600/800 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 15% de accesorios circulares con sistema de unión por simple encaje atraves de un manguito con junta de estanquidad y abrazadera reforzada especial para el sistema, que le confiere una alta resistencia mecanica y estanqueidad. Suministrado en tramos de 0'6m y 1'2 m. Incluye certificado de fabricación y de estanquidad. Opcional suministro lacado en gama de colores RAL.

| Código | Ud | Descripción | Rendimiento | Precio | Importe |
|---|---|---|---|---|---|
| 100MMR30010 | ml | TUBO HELICOIDAL GALVA 3000 100 JG FIRE PROTECT W CONAIRE D=600 | 0.333 | 1322.74 | 440.47 |
| 100MCO9010 | u | CODO GALVA 90º SEGMENTADO 100 JG FIRE PROTECT W CONAIRE D=600 | 0.018 | 766.45 | 13.80 |
| 100MCO4010 | u | CODO GALVA 45º SEGMENTADO 100 JG FIRE PROTECT W CONAIRE D=600 | 0.043 | 432.83 | 18.61 |
| 100MTS9010 | u | TE SIMPLE GALVA 90º SEGMENTADA 100 JG FIRE PROTECT W CONAIRE D=600 | 0.009 | 869.05 | 7.82 |
| 100MRC042 | u | REDUCCION CONCENTRICA GALVA SEGMENTADA 100 JG FIRE PROTECT W CONAIRE D=600/560 | 0.013 | 474.07 | 6.16 |
| CME012 | u | MANGUITO UNION GALVA SPIRO ST VENT-MU CONAIRE d=600 | 0.066 | 6.75 | 0.45 |
|  |  | Total |  |  | 487.31 |

**CCCFIDP10060025** ml Cond CONAIRE JG FIREPROTECT DP 100 circular D=600/800 mm 25 pct fig doble pared lisa
Precio: 519.27
Fabricación y suministro de Conducto CONAIRE JG FIREPROTECT DP 100 con geometría circular de 600/800 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 25% de accesorios circulares con sistema de unión por simple encaje atraves de un manguito con junta de estanquidad y abrazadera reforzada especial para el sistema, que le confiere una alta resistencia mecanica y estanqueidad. Suministrado en tramos de 0'6m y 1'2 m. Incluye certificado de fabricación y de estanquidad. Opcional suministro lacado en gama de colores RAL.

| Código | Ud | Descripción | Rendimiento | Precio | Importe |
|---|---|---|---|---|---|
| 100MMR30010 | ml | TUBO HELICOIDAL GALVA 3000 100 JG FIRE PROTECT W CONAIRE D=600 | 0.333 | 1322.74 | 440.47 |
| 100MCO9010 | u | CODO GALVA 90º SEGMENTADO 100 JG FIRE PROTECT W CONAIRE D=600 | 0.03 | 766.45 | 22.99 |
| 100MCO4010 | u | CODO GALVA 45º SEGMENTADO 100 JG FIRE PROTECT W CONAIRE D=600 | 0.071 | 432.83 | 30.73 |
| 100MTS9010 | u | TE SIMPLE GALVA 90º SEGMENTADA 100 JG FIRE PROTECT W CONAIRE D=600 | 0.016 | 869.05 | 13.90 |
| 100MRC042 | u | REDUCCION CONCENTRICA GALVA SEGMENTADA 100 JG FIRE PROTECT W CONAIRE D=600/560 | 0.022 | 474.07 | 10.43 |
| CME012 | u | MANGUITO UNION GALVA SPIRO ST VENT-MU CONAIRE d=600 | 0.111 | 6.75 | 0.75 |
|  |  | Total |  |  | 519.27 |

**CCCFIDP10060035** ml Cond CONAIRE JG FIREPROTECT DP 100 circular D=600/800 mm 35 pct fig doble pared lisa
Precio: 550.81
Fabricación y suministro de Conducto CONAIRE JG FIREPROTECT DP 100 con geometría circular de 600/800 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 35% de accesorios circulares con sistema de unión por simple encaje atraves de un manguito con junta de estanquidad y abrazadera reforzada especial para el sistema, que le confiere una alta resistencia mecanica y estanqueidad. Suministrado en tramos de 0'6m y 1'2 m. Incluye certificado de fabricación y de estanquidad. Opcional suministro lacado en gama de colores RAL.

| Código | Ud | Descripción | Rendimiento | Precio | Importe |
|---|---|---|---|---|---|
| 100MMR30010 | ml | TUBO HELICOIDAL GALVA 3000 100 JG FIRE PROTECT W CONAIRE D=600 | 0.333 | 1322.74 | 440.47 |
| 100MCO9010 | u | CODO GALVA 90º SEGMENTADO 100 JG FIRE PROTECT W CONAIRE D=600 | 0.042 | 766.45 | 32.19 |
| 100MCO4010 | u | CODO GALVA 45º SEGMENTADO 100 JG FIRE PROTECT W CONAIRE D=600 | 0.1 | 432.83 | 43.28 |
| 100MTS9010 | u | TE SIMPLE GALVA 90º SEGMENTADA 100 JG FIRE PROTECT W CONAIRE D=600 | 0.022 | 869.05 | 19.12 |
| 100MRC042 | u | REDUCCION CONCENTRICA GALVA SEGMENTADA 100 JG FIRE PROTECT W CONAIRE D=600/560 | 0.031 | 474.07 | 14.70 |
| CME012 | u | MANGUITO UNION GALVA SPIRO ST VENT-MU CONAIRE d=600 | 0.155 | 6.75 | 1.05 |
|  |  | Total |  |  | 550.81 |

**CCCFIDP10060045** ml Cond CONAIRE JG FIREPROTECT DP 100 circular D=600/800 mm 45 pct fig doble pared lisa
Precio: 581.86
Fabricación y suministro de Conducto CONAIRE JG FIREPROTECT DP 100 con geometría circular de 600/800 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 45% de accesorios circulares con sistema de unión por simple encaje atraves de un manguito con junta de estanquidad y abrazadera reforzada especial para el sistema, que le confiere una alta resistencia mecanica y estanqueidad. Suministrado en tramos de 0'6m y 1'2 m. Incluye certificado de fabricación y de estanquidad. Opcional suministro lacado en gama de colores RAL.

| Código | Ud | Descripción | Rendimiento | Precio | Importe |
|---|---|---|---|---|---|
| 100MMR30010 | ml | TUBO HELICOIDAL GALVA 3000 100 JG FIRE PROTECT W CONAIRE D=600 | 0.333 | 1322.74 | 440.47 |
| 100MCO9010 | u | CODO GALVA 90º SEGMENTADO 100 JG FIRE PROTECT W CONAIRE D=600 | 0.054 | 766.45 | 41.39 |
| 100MCO4010 | u | CODO GALVA 45º SEGMENTADO 100 JG FIRE PROTECT W CONAIRE D=600 | 0.129 | 432.83 | 55.84 |
| 100MTS9010 | u | TE SIMPLE GALVA 90º SEGMENTADA 100 JG FIRE PROTECT W CONAIRE D=600 | 0.028 | 869.05 | 24.33 |
| 100MRC042 | u | REDUCCION CONCENTRICA GALVA SEGMENTADA 100 JG FIRE PROTECT W CONAIRE D=600/560 | 0.039 | 474.07 | 18.49 |
| CME012 | u | MANGUITO UNION GALVA SPIRO ST VENT-MU CONAIRE d=600 | 0.199 | 6.75 | 1.34 |
|  |  | Total |  |  | 581.86 |

**CCCFIDP10060055** ml Cond CONAIRE JG FIREPROTECT DP 100 circular D=600/800 mm 55 pct fig doble pared lisa
Precio: 613.84
Fabricación y suministro de Conducto CONAIRE JG FIREPROTECT DP 100 con geometría circular de 600/800 mm de diámetro, fabricado en chapa de acero galvanizado acabado estrella lisa imitación acero inoxidable en su cara exterior y tipo helicoidal en su cara interior, calidad DX51+Z 250/275 ,incorpora entre sus dos caras un aislamiento térmico resistente al fuego reforzado con malla de acero galvanizado de composicion especial resistente a altas temperaturas ULTIMATE PROTECT-W de la marca ISOVER de 100 mm de espesor, el cual le confiere una resistencia al fuego a determinar segun memoria tecnica del fabricante, cumple la UNE EN 13501, EN 1366-1, EN 1366-8. Incluye parte proporcional estimada del 55% de accesorios circulares con sistema de unión por simple encaje atraves de un manguito con junta de estanquidad y abrazadera reforzada especial para el sistema, que le confiere una alta resistencia mecanica y estanqueidad. Suministrado en tramos de 0'6m y 1'2 m. Incluye certificado de fabricación y de estanquidad. Opcional suministro lacado en gama de colores RAL.

| Código | Ud | Descripción | Rendimiento | Precio | Importe |
|---|---|---|---|---|---|
| 100MMR30010 | ml | TUBO HELICOIDAL GALVA 3000 100 JG FIRE PROTECT W CONAIRE D=600 | 0.333 | 1322.74 | 440.47 |
| 100MCO9010 | u | CODO GALVA 90º SEGMENTADO 100 JG FIRE PROTECT W CONAIRE D=600 | 0.066 | 766.45 | 50.59 |
| 100MCO4010 | u | CODO GALVA 45º SEGMENTADO 100 JG FIRE PROTECT W CONAIRE D=600 | 0.157 | 432.83 | 67.95 |
| 100MTS9010 | u | TE SIMPLE GALVA 90º SEGMENTADA 100 JG FIRE PROTECT W CONAIRE D=600 | 0.035 | 869.05 | 30.42 |
| 100MRC042 | u | REDUCCION CONCENTRICA GALVA SEGMENTADA 100 JG FIRE PROTECT W CONAIRE D=600/560 | 0.048 | 474.07 | 22.76 |
| CME012 | u | MANGUITO UNION GALVA SPIRO ST VENT-MU CONAIRE d=600 | 0.244 | 6.75 | 1.65 |
|  |  | Total |  |  | 613.84 |

###### 0403010113 JG GRAS HB (03/01/2017)

**JGRAS1$** Ud Extraccion JG GRAS HB (1 Vía) (03/01/2017)
Descripción paramétrica:
~~~
\Nº PLANTAS\1\2\3\4\5\6\7\8\                         # variable A ejecución
\TERMINAL\Antiregolfante\Pico Flauta\                         # variable B ejecución
\SOPORTE PARED\Regulable\Fijo\                         # variable C ejecución
$L(8)=		"CMID1G001",	#Modulo de inspección y drenaje
		"CMID1G003",
		"CMID1G004",
		"CMID1G004",
		"CMID1G005",
		"CMID1G005",
		"CMID1G006",
		"CMID1G006"
$M(8)=	"CMCS1G001",	#Colector shunt 1 vía
		"CMCS1G003",
		"CMCS1G004",
		"CMCS1G004",
		"CMCS1G005",
		"CMCS1G005",
		"CMCS1G006",
		"CMCS1G006"
$N(8)=		"CMFA1G001",	#Módulo antirevoco 1 vía
		"CMFA1G003",
		"CMFA1G004",
		"CMFA1G004",
		"CMFA1G005",
		"CMFA1G005",
		"CMFA1G006",
		"CMFA1G006"
$O(8)=		"CMV1G001",	#Módulo variable
		"CMV1G003",
		"CMV1G004",
		"CMV1G004",
		"CMV1G005",
		"CMV1G005",
		"CMV1G006",
		"CMV1G006"
$P(8)=		"CAB002",	#Abrazadera de cierre
		"CAB004",
		"CAB005",
		"CAB005",
		"CAB006",
		"CAB006",
		"CAB007",
		"CAB007"
$Q(8)=		"001",	#Soporte de pared regulable o fijo
		"003",
		"004",
		"004",
		"005",
		"005",
		"006",
		"006"
$R(2)=		"CSPR",		#Soporte de pared fijo
		"CSPF"
$S(8)=		"002",	#Terminal flauta malla o antirevoco
		"004",
		"005",
		"005",
		"006",
		"006",
		"007",
		"007"
$T(2)=		"CAN",	#Terminal flauta malla o antirevoco
		"CCF"
$U(8)=		"1",	#unidades por planta
		"2",
		"3",
		"4",
		"5",
		"6",
		"7",
		"8"
$X(8)=		"125",
		"200",
		"250",
		"250",
		"300",
		"300",
		"355",
		"355"
$L(%A): 1
$M(%A): ATOF($U(%A))
$N(%A): ATOF($U(%A))
$O(%A): ATOF($U(%A))
$P(%A): ATOF($U(%A))*3+1
$T(%B)$S(%A): 1
$R(%C)$Q(%A): ATOF($U(%A))
$V=FTOA(ATOF($U(%A))*3+1)	# para cantidad de abrazaderas en texto largo
\RESUMEN\Sistema para evacuación de vapores grasos de 1 vía por planta en el habitat residencial CONAIRE JG GRAS $X(%A)-1V\
\TEXTO\Suministro y fabricación de una red de conducto CONAIRE JG GRAS $X(%A)-1V, de geometría circular, fabricada en acero galvanizado de alta calidad DX51D Z-275, para la recogida de  los vapores grasos de las campanas de cocina en el hábitat residencial, formada por una montante estanca con sistema de unión por simple encaje,  incorpora en las bocas de conexión de los manguitos y los accesorios una junta de EPDM encastada de doble canal con un alto grado de resistencia al ozono y a los rayos UV, siendo a la ves insensible a los cambios de temperatura que le confiere al sistema  una estanqueidad CLASE D, evitando la fuga de los vapores grasos y la propagación de los olores. La montante esta compuesta por  un Módulo de inspección recoge grasas, Modulo colector Shunt de una vía, Modulo fijo de 1 vía, Modulo variable y Terminal salida de aire al exterior, incluye las  abrazaderas de unión entre módulos y accesorios y los elementos necesarios para la fijación de la montante al paramento vertical según las recomendaciones del fabricante.
COMPONENTES DEL SISTEMA:
1 Módulo de inspección y drenaje Ø $X(%A)
$U(%A) Módulos de conexión Shunt Ø $X(%A)
$U(%A) Módulos fijos antirevoco Ø $X(%A)
$U(%A) Módulos variables Ø $X(%A)
1 Terminal exterior $B Ø $X(%A)
$V Abrazaderas de cierre Ø $X(%A)
$U(%A) Soporte a pared $C Ø $X(%A)
\
~~~

**JGRAS2$** Ud Extraccion JG GRAS HB (2 Vías) (03/01/2017)
Descripción paramétrica:
~~~
\Nº PLANTAS\1\2\3\4\5\6\7\8\                         # variable A ejecución
\TERMINAL\Antiregolfante\Pico Flauta\                         # variable B ejecución
\SOPORTE PARED\Regulable\Fijo\                         # variable C ejecución
\DISPOSICIÓN\90º\180º\				#variable D ejecución
$L(8)=		"9006",	#Modulo de inspección y drenaje 90º
		"9006",
		"9006",
		"9007",
		"9008",
		"9009",
		"9010",
		"9010"
$W(8)=		"18006",	#Modulo de inspección y drenaje 180º
		"18006",
		"18006",
		"18007",
		"18008",
		"18009",
		"18010",
		"18010"
$M(8)=	"002",	#Módulo antirevoco 2 vías 90º y 180º
		"002",
		"002",
		"003",
		"004",
		"005",
		"006",
		"006"
$V(2)=		"CMFA2G9",	#Módulo antirevoco 2 vías 90º y 180º
		"CMFA2G18"
$N(8)=		"002",	#Módulo colector Shunt 2 vías 90º y 180º
		"002",
		"002",
		"003",
		"004",
		"005",
		"006",
		"006"
$X(2)=		"CMCS2G9",	#Módulo colector Shunt 2 vías 90º y 180º
		"CMCS2G18"
$O(8)=		"CMV1G005",	#Módulo variable
		"CMV1G005",
		"CMV1G005",
		"CMV1G006",
		"CMV1G007",
		"CMV1G008",
		"CMV1G009",
		"CMV1G009"
$P(8)=		"CAB006",	#Abrazadera de cierre
		"CAB006",
		"CAB006",
		"CAB007",
		"CAB008",
		"CAB009",
		"CAB010",
		"CAB010"
$Q(8)=		"005",	#Soporte de pared regulable o fijo
		"005",
		"005",
		"006",
		"007",
		"008",
		"009",
		"009"
$R(2)=		"CSPR",		#Soporte de pared fijo
		"CSPF"
$S(8)=		"006",	#Terminal flauta malla o antirevoco
		"006",
		"006",
		"007",
		"008",
		"009",
		"010",
		"010"
$T(2)=		"CAN",	#Terminal flauta malla o antirevoco
		"CCF"
$U(8)=		"1",	#unidades por planta
		"2",
		"3",
		"4",
		"5",
		"6",
		"7",
		"8"
$K(8)=		"300",
		"300",
		"300",
		"355",
		"400",
		"450",
		"500",
		"500"
CMID2G$L(%A):1*(%D=a)
CMID2G$W(%A):1*(%D=b)
$V(%D)$M(%A): ATOF($U(%A))
$X(%D)$N(%A): ATOF($U(%A))
$O(%A): ATOF($U(%A))
$P(%A): ATOF($U(%A))*3+1
$T(%B)$S(%A): 1
$R(%C)$Q(%A): ATOF($U(%A))
$V=FTOA(ATOF($U(%A))*3+1)	# para cantidad de abrazaderas en texto largo
\RESUMEN\Sistema para evacuación de vapores grasos de 2 vías por planta en el habitat residencial CONAIRE JG GRAS $K(%A)-2V\
\TEXTO\Suministro y fabricación de una red de conducto CONAIRE JG GRAS $K(%A)-2V, de geometría circular, fabricada en acero galvanizado de alta calidad DX51D Z-275, para la recogida de  los vapores grasos de las campanas de cocina en el hábitat residencial, formada por una montante estanca con sistema de unión por simple encaje,  incorpora en las bocas de conexión de los manguitos y los accesorios una junta de EPDM encastada de doble canal con un alto grado de resistencia al ozono y a los rayos UV, siendo a la ves insensible a los cambios de temperatura que le confiere al sistema  una estanqueidad CLASE D, evitando la fuga de los vapores grasos y la propagación de los olores. La montante esta compuesta por  un Modulo de inspección recoge grasas, Modulo colector Shunt de 2 vía, Modulo fijo anti revoco de 2 vía, Modulo variable y Terminal salida de aire al exterior, incluye las  abrazaderas de unión entre módulos y accesorios y los elementos necesarios para la fijación de la montante al paramento vertical según las recomendaciones del fabricante.
COMPONENTES DEL SISTEMA:
1 Módulos de inspección y drenaje Ø $K(%A)
$U(%A) Módulos de conexión Shunt a $D Ø $K(%A)
$U(%A) Módulos fijos antirevoco Ø $K(%A)
$U(%A) Módulos variable Ø $K(%A)
1 Terminales exteriores Ø $K(%A)
$V Abrazaderas de cierre Ø $K(%A)
$U(%A) Soporte a pared Ø $K(%A)
\
~~~

###### 0403010114 JG VENT CHB/IHB (03/01/2017)

###### 040101020401 JG VENT CHB 1 VIA (03/01/2017)

**CHB011$** Ud Ventilación JG VENT CHB T1 1V (03/01/2017)
Descripción paramétrica:
~~~
\Nº PLANTAS\1\2\3\4\5\6\7\8\9\10\11\                         # variable A ejecución
\SILENCIADOR\Si\No\
$M(11)=	"1",		#número de Colectores shunt 1 vía por planta
		"2",
		"3",
		"4",
		"5",
		"6",
		"7",
		"8",
		"9",
		"10",
		"11"
$N(11)=	"1",		#número de Colectores shunt 1 vía por planta para texto largo
		"2",
		"3",
		"4",
		"5",
		"6",
		"7",
		"8",
		"9",
		"9",
		"9"
$O(11)=	"",		#número de Colectores shunt 1 vía por planta para texto largo
		"",
		"",
		"",
		"",
		"",
		"",
		"",
		"",
		"y 1 Módulo colector Shunt 1 vía Ø 250",
		"y 2 Módulo colector Shunt 1 vía Ø 250"
$U(11)=	"3",	#metros de Módulo recto SPIRO VENT por planta
		"6",
		"9",
		"12",
		"15",
		"18",
		"21",
		"24",
		"27",
		"30",
		"33"
$P(11)=	"3",	#metros de Módulo recto SPIRO VENT por planta para texto largo
		"6",
		"9",
		"12",
		"15",
		"18",
		"21",
		"24",
		"27",
		"27",
		"27"
$Q(11)=	"",		#metros de Módulo recto SPIRO VENT por planta para texto largo
		"",
		"",
		"",
		"",
		"",
		"",
		"",
		"",
		"y 3 ml Módulo recto variable SPIRO VENT Ø 250",
		"y 6 ml Módulo recto variable SPIRO VENT Ø 250"
$R(11)=	"Ø 200",	#Ø para texto largo
		"Ø 200",
		"Ø 200",
		"Ø 200",
		"Ø 200",
		"Ø 200",
		"Ø 200",
		"Ø 200",
		"Ø 200",
		"Ø 250",
		"Ø 250"
$S(11)=	"",		#número de soporte a pared por planta para texto largo
		"",
		"",
		"",
		"",
		"",
		"",
		"",
		"",
		"y 1 Soporte a pared Ø 250",
		"y 2 Soporte a pared Ø 250"
$W(2)=	"1 Módulo silenciador circular SILENTEC SC",    # para texto largo
		""
CTL004: 1+1*(%A<j)
CTL005: 1*(%A>i)
CTH004: ATOF($U(%A))*(%A<j)+27*(%A>i)
CTH005: ATOF($U(%A))*(%A>i)-27*(%A>i)
CMCS1VC001: ATOF($M(%A))*(%A<j)+9*(%A>i)
CMCS1VC002: ATOF($M(%A))*(%A>i)-9*(%A>i)
CRCL010: 1*(%A>i)
CSPR003: ATOF($M(%A))*(%A<j)+9*(%A>i)
CSPR004: ATOF($M(%A))*(%A>i)-9*(%A>i)
CTSL9004:1*(%A<j)
CTSL9005:1*(%A>i)
#CMEL004:1*(%A<j) manguito
#CMEL005:1*(%A>i) manguito
#CCOL9004:4*(%A<j) codos cubierta
#CCOL9005:4*(%A>i) codos cubierta
#CJF004:1*(%A<j) junta cubierta
#CJF005:1*(%A>i) junta cubierta
#CCF004:1*(%A<j) terminal cubierta
#CCF005:1*(%A>i) terminal cubierta
ASL43004:1*(%A<j & %B=a)
ASL46005:1*(%A>i & %B=a)
\RESUMEN\Sistema de ventilación centralizada simple montante de 1 vía por planta en el habitat residencial tipo T1 (Una planta)\
\TEXTO\Suministro y fabricación de una red de conducto CONAIRE JG VENT CHB - 1V, Tipo T1 ( 1 Salón y estancia, 1 Dormitorio, 1 Baño y aseo, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB021$** Ud Ventilación JG VENT CHB T2 1V (03/01/2017)
Descripción paramétrica:
~~~
\Nº PLANTAS\1\2\3\4\5\6\7\8\9\10\11\                         # variable A ejecución
\SILENCIADOR\Si\No\
$M(11)=	"1",		#número de Colectores shunt 1 vía por planta
		"2",
		"3",
		"4",
		"5",
		"6",
		"7",
		"8",
		"9",
		"10",
		"11"
$N(11)=	"1",		#número de Colectores shunt 1 vía por planta para texto largo
		"2",
		"3",
		"4",
		"5",
		"6",
		"7",
		"7",
		"7",
		"7",
		"7"
$O(11)=	"",		#número de Colectores shunt 1 vía por planta para texto largo
		"",
		"",
		"",
		"",
		"",
		"",
		"y 1 Módulo colector Shunt 1 vía Ø 250",
		"y 2 Módulo colector Shunt 1 vía Ø 250",
		"y 3 Módulo colector Shunt 1 vía Ø 250",
		"y 4 Módulo colector Shunt 1 vía Ø 250"
$U(11)=	"3",	#metros de Módulo recto SPIRO VENT por planta
		"6",
		"9",
		"12",
		"15",
		"18",
		"21",
		"24",
		"27",
		"30",
		"33"
$P(11)=	"3",	#metros de Módulo recto SPIRO VENT por planta para texto largo
		"6",
		"9",
		"12",
		"15",
		"18",
		"21",
		"21",
		"21",
		"21",
		"21"
$Q(11)=	"",		#metros de Módulo recto SPIRO VENT por planta para texto largo
		"",
		"",
		"",
		"",
		"",
		"",
		"y 3 ml Módulo recto variable SPIRO VENT Ø 250",
		"y 6 ml Módulo recto variable SPIRO VENT Ø 250",
		"y 9 ml Módulo recto variable SPIRO VENT Ø 250",
		"y 12 ml Módulo recto variable SPIRO VENT Ø 250"
$R(11)=	"Ø 200",	#Ø para texto largo
		"Ø 200",
		"Ø 200",
		"Ø 200",
		"Ø 200",
		"Ø 200",
		"Ø 200",
		"Ø 250",
		"Ø 250",
		"Ø 250",
		"Ø 250"
$S(11)=	"",		#número de soporte a pared por planta para texto largo
		"",
		"",
		"",
		"",
		"",
		"",
		"y 1 Soporte a pared Ø 250",
		"y 2 Soporte a pared Ø 250",
		"y 3 Soporte a pared Ø 250",
		"y 4 Soporte a pared Ø 250"
$W(2)=	"1 Módulo silenciador circular SILENTEC SC",    # para texto largo
		""
CTL004: 1+1*(%A<h)
CTL005: 1*(%A>g)
CTH004: ATOF($U(%A))*(%A<h)+21*(%A>g)
CTH005: ATOF($U(%A))*(%A>g)-21*(%A>g)
CMCS1VC001: ATOF($M(%A))*(%A<h)+7*(%A>g)
CMCS1VC002: ATOF($M(%A))*(%A>g)-7*(%A>g)
CRCL010: 1*(%A>g)
CSPR003: ATOF($M(%A))*(%A<h)+7*(%A>g)
CSPR004: ATOF($M(%A))*(%A>g)-7*(%A>g)
CTSL9004:1*(%A<h)
CTSL9005:1*(%A>g)
#CMEL004:1*(%A<h)
#CMEL005:1*(%A>g)
#CCOL9004:4*(%A<h)
#CCOL9005:4*(%A>g)
#CJF004:1*(%A<h)
#CJF005:1*(%A>g)
#CCF004:1*(%A<h)
#CCF005:1*(%A>g)
ASL43004:1*(%A<h & %B=a)
ASL46005:1*(%A>g & %B=a)
\RESUMEN\Sistema de ventilación centralizada simple montante de 1 vía por planta en el habitat residencial tipo T2 (Dos Plantas)\
\TEXTO\Suministro y fabricación de una red de conducto CONAIRE JG VENT CHB 1V, Tipo T2 ( 1 Salón y estancia, 1 Dormitorio, 2 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB031$** Ud Ventilación JG VENT CHB T3 1V (03/01/2017)
Descripción paramétrica:
~~~
\Nº PLANTAS\1\2\3\4\5\6\7\8\9\10\11\                         # variable A ejecución
\SILENCIADOR\Si\No\
$M(11)=	"1",		#número de Colectores shunt 1 vía por planta
		"2",
		"3",
		"4",
		"5",
		"6",
		"7",
		"8",
		"9",
		"10",
		"11"
$N(11)=	"1",		#número de Colectores shunt 1 vía por planta para texto largo
		"2",
		"3",
		"4",
		"5",
		"5",
		"5",
		"5",
		"5",
		"5",
		"5"
$T(11)=	"",		#número de Colectores shunt 1 vía por planta para texto largo
		"",
		"",
		"",
		"",
		"y 1 Módulo colector Shunt 1 vía Ø 250",
		"y 2 Módulo colector Shunt 1 vía Ø 250",
		"y 3 Módulo colector Shunt 1 vía Ø 250",
		", 3 Módulo colector Shunt 1 vía Ø 250 y 1 Módulo colector Shunt 1 vía Ø 300 ",
		", 3 Módulo colector Shunt 1 vía Ø 250 y 2 Módulo colector Shunt 1 vía Ø 300 ",
		", 3 Módulo colector Shunt 1 vía Ø 250 y 3 Módulo colector Shunt 1 vía Ø 300 "
$U(11)=	"3",	#metros de Módulo recto SPIRO VENT por planta
		"6",
		"9",
		"12",
		"15",
		"18",
		"21",
		"24",
		"27",
		"30",
		"33"
$P(11)=	"3",	#metros de Módulo recto SPIRO VENT por planta para texto largo
		"6",
		"9",
		"12",
		"15",
		"15",
		"15",
		"15",
		"15",
		"15",
		"15"
$Q(11)=	"",		#metros de Módulo recto SPIRO VENT por planta para texto largo
		"",
		"",
		"",
		"",
		"y 3 ml Módulo recto variable SPIRO VENT Ø 250",
		"y 6 ml Módulo recto variable SPIRO VENT Ø 250",
		"y 9 ml Módulo recto variable SPIRO VENT Ø 250",
		", 9 ml Módulo recto variable SPIRO VENT Ø 250 y 3 ml Módulo recto variable SPIRO VENT Ø 300",
		", 9 ml Módulo recto variable SPIRO VENT Ø 250 y 6 ml Módulo recto variable SPIRO VENT Ø 300",
		", 9 ml Módulo recto variable SPIRO VENT Ø 250 y 9 ml Módulo recto variable SPIRO VENT Ø 300"
$R(11)=	"Ø 200",	#Ø para texto largo
		"Ø 200",
		"Ø 200",
		"Ø 200",
		"Ø 200",
		"Ø 250",
		"Ø 250",
		"Ø 250",
		"Ø 300",
		"Ø 300",
		"Ø 300"
$S(11)=	"",		#número de soporte a pared por planta para texto largo
		"",
		"",
		"",
		"",
		"y 1 Soporte a pared Ø 250",
		"y 2 Soporte a pared Ø 250",
		"y 3 Soporte a pared Ø 250",
		", 3 Soporte a pared Ø 250 y 1 Soporte a pared Ø 300",
		", 3 Soporte a pared Ø 250 y 2 Soporte a pared Ø 300",
		", 3 Soporte a pared Ø 250 y 3 Soporte a pared Ø 300"
$W(2)=	"1 Módulo silenciador circular SILENTEC SC",    # para texto largo
		""
CTL004: 1+1*(%A<h)
CTL005: 1*(%A>e & %A<i)
CTL006: 1*(%A>h)
CTH004: ATOF($U(%A))*(%A<f)+15*(%A>e)
CTH005: ATOF($U(%A))*(%A>e & %A<i)-15*(%A>e & %A<i)+9*(%A>h)
CTH006: ATOF($U(%A))*(%A>h)-24*(%A>h)
CMCS1VC001: ATOF($M(%A))*(%A<f)+5*(%A>e)
CMCS1VC002: ATOF($M(%A))*(%A>e & %A<i)-5*(%A>e & %A<i)+3*(%A>h)
CMCS1VC003: ATOF($M(%A))*(%A>h)-8*(%A>h)
CRCL010: 1*(%A>e)
CRCL015: 1*(%A>h)
CSPR003: ATOF($M(%A))*(%A<f)+5*(%A>e)
CSPR004: ATOF($M(%A))*(%A>e & %A<i)-5*(%A>e & %A<i)+3*(%A>h)
CSPR005: ATOF($M(%A))*(%A>h)-8*(%A>h)
CTSL9004:1*(%A<f)
CTSL9005:1*(%A>e & %A<i)
CTSL9006:1*(%A>h)
#CMEL004:1*(%A<f)
#CMEL005:1*(%A>e & %A<i)
#CMEL006:1*(%A>h)
#CCOL9004:4*(%A<f)
#CCOL9005:4*(%A>e & %A<i)
#CCOL9006:4*(%A>h)
#CJF004:1*(%A<f)
#CJF005:1*(%A>e & %A<i)
#CJF006:1*(%A>h)
#CCF004:1*(%A<f)
#CCF005:1*(%A>e & %A<i)
#CCF006:1*(%A>h)
ASL43004:1*(%A<f & %B=a)
ASL46005:1*(%A>e & %A<i & %B=a)
ASL86001:1*(%A>h & %B=a)
\RESUMEN\Sistema de ventilación centralizada simple montante de 1 vía por planta en el habitat residencial tipo T3 ( Tres Plantas)\
\TEXTO\Suministro y fabricación de una red de conducto CONAIRE JG VENT CHB 1V, Tipo T3 ( 1 Salón y estancia, 2 Dormitorios, 1 Baño y aseo, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB041$** Ud Ventilación JG VENT CHB T4 1V (03/01/2017)
Descripción paramétrica:
~~~
\Nº PLANTAS\1\2\3\4\5\6\7\8\9\10\11\                         # variable A ejecución
\SILENCIADOR\Si\No\
$M(11)=	"1",		#número de Colectores shunt 1 vía por planta
		"2",
		"3",
		"4",
		"5",
		"6",
		"7",
		"8",
		"9",
		"10",
		"11"
$N(11)=	"1",		#número de Colectores shunt 1 vía por planta para texto largo
		"2",
		"3",
		"4",
		"5",
		"5",
		"5",
		"5",
		"5",
		"5",
		"5"
$T(11)=	"",		#número de Colectores shunt 1 vía por planta para texto largo
		"",
		"",
		"",
		"",
		"y 1 Módulo colector Shunt 1 vía Ø 250",
		"y 2 Módulo colector Shunt 1 vía Ø 250",
		"y 3 Módulo colector Shunt 1 vía Ø 250",
		", 3 Módulo colector Shunt 1 vía Ø 250 y 1 Módulo colector Shunt 1 vía Ø 300 ",
		", 3 Módulo colector Shunt 1 vía Ø 250 y 2 Módulo colector Shunt 1 vía Ø 300 ",
		", 3 Módulo colector Shunt 1 vía Ø 250 y 3 Módulo colector Shunt 1 vía Ø 300 "
$U(11)=	"3",	#metros de Módulo recto SPIRO VENT por planta
		"6",
		"9",
		"12",
		"15",
		"18",
		"21",
		"24",
		"27",
		"30",
		"33"
$P(11)=	"3",	#metros de Módulo recto SPIRO VENT por planta para texto largo
		"6",
		"9",
		"12",
		"15",
		"15",
		"15",
		"15",
		"15",
		"15",
		"15"
$Q(11)=	"",		#metros de Módulo recto SPIRO VENT por planta para texto largo
		"",
		"",
		"",
		"",
		"y 3 ml Módulo recto variable SPIRO VENT Ø 250",
		"y 6 ml Módulo recto variable SPIRO VENT Ø 250",
		"y 9 ml Módulo recto variable SPIRO VENT Ø 250",
		", 9 ml Módulo recto variable SPIRO VENT Ø 250 y 3 ml Módulo recto variable SPIRO VENT Ø 300",
		", 9 ml Módulo recto variable SPIRO VENT Ø 250 y 6 ml Módulo recto variable SPIRO VENT Ø 300",
		", 9 ml Módulo recto variable SPIRO VENT Ø 250 y 9 ml Módulo recto variable SPIRO VENT Ø 300"
$R(11)=	"Ø 200",	#Ø para texto largo
		"Ø 200",
		"Ø 200",
		"Ø 200",
		"Ø 200",
		"Ø 250",
		"Ø 250",
		"Ø 250",
		"Ø 300",
		"Ø 300",
		"Ø 300"
$S(11)=	"",		#número de soporte a pared por planta para texto largo
		"",
		"",
		"",
		"",
		"y 1 Soporte a pared Ø 250",
		"y 2 Soporte a pared Ø 250",
		"y 3 Soporte a pared Ø 250",
		", 3 Soporte a pared Ø 250 y 1 Soporte a pared Ø 300",
		", 3 Soporte a pared Ø 250 y 2 Soporte a pared Ø 300",
		", 3 Soporte a pared Ø 250 y 3 Soporte a pared Ø 300"
$W(2)=	"1 Módulo silenciador circular SILENTEC SC",    # para texto largo
		""
CTL004: 1+1*(%A<h)
CTL005: 1*(%A>e & %A<i)
CTL006: 1*(%A>h)
CTH004: ATOF($U(%A))*(%A<f)+15*(%A>e)
CTH005: ATOF($U(%A))*(%A>e & %A<i)-15*(%A>e & %A<i)+9*(%A>h)
CTH006: ATOF($U(%A))*(%A>h)-24*(%A>h)
CMCS1VC001: ATOF($M(%A))*(%A<f)+5*(%A>e)
CMCS1VC002: ATOF($M(%A))*(%A>e & %A<i)-5*(%A>e & %A<i)+3*(%A>h)
CMCS1VC003: ATOF($M(%A))*(%A>h)-8*(%A>h)
CRCL010: 1*(%A>e)
CRCL015: 1*(%A>h)
CSPR003: ATOF($M(%A))*(%A<f)+5*(%A>e)
CSPR004: ATOF($M(%A))*(%A>e & %A<i)-5*(%A>e & %A<i)+3*(%A>h)
CSPR005: ATOF($M(%A))*(%A>h)-8*(%A>h)
CTSL9004:1*(%A<f)
CTSL9005:1*(%A>e & %A<i)
CTSL9006:1*(%A>h)
#CMEL004:1*(%A<f)
#CMEL005:1*(%A>e & %A<i)
#CMEL006:1*(%A>h)
#CCOL9004:4*(%A<f)
#CCOL9005:4*(%A>e & %A<i)
#CCOL9006:4*(%A>h)
#CJF004:1*(%A<f)
#CJF005:1*(%A>e & %A<i)
#CJF006:1*(%A>h)
#CCF004:1*(%A<f)
#CCF005:1*(%A>e & %A<i)
#CCF006:1*(%A>h)
ASL43004:1*(%A<f & %B=a)
ASL46005:1*(%A>e & %A<i & %B=a)
ASL86001:1*(%A>h & %B=a)
\RESUMEN\Sistema de ventilación centralizada simple montante de 1 vía por planta en el habitat residencial tipo T4 (Cuatro plantas)\
\TEXTO\Suministro y fabricación de una red de conducto CONAIRE JG VENT CHB 1V, Tipo T4 ( 1 Salón y estancia, 2 Dormitorios, 2 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB051$** Ud Ventilación JG VENT CHB T5 1V (03/01/2017)
Descripción paramétrica:
~~~
\Nº PLANTAS\1\2\3\4\5\6\7\8\9\10\11\                         # variable A ejecución
\SILENCIADOR\Si\No\
$M(11)=	"1",		#número de Colectores shunt 1 vía por planta
		"2",
		"3",
		"4",
		"5",
		"6",
		"7",
		"8",
		"9",
		"10",
		"11"
$N(11)=	"1",		#número de Colectores shunt 1 vía por planta para texto largo
		"2",
		"3",
		"4",
		"4",
		"4",
		"4",
		"4",
		"4",
		"4",
		"4"
$T(11)=	"",		#número de Colectores shunt 1 vía por planta para texto largo
		"",
		"",
		"",
		"y 1 Módulo colector Shunt 1 vía Ø 250",
		"y 2 Módulo colector Shunt 1 vía Ø 250",
		"y 3 Módulo colector Shunt 1 vía Ø 250",
		", 3 Módulo colector Shunt 1 vía Ø 250 y 1 Módulo colector Shunt 1 vía Ø 300",
		", 3 Módulo colector Shunt 1 vía Ø 250 y 2 Módulo colector Shunt 1 vía Ø 300 ",
		", 3 Módulo colector Shunt 1 vía Ø 250, 2 Módulo colector Shunt 1 vía Ø 300 y 1 Módulo colector Shunt 1 vía Ø 355",
		", 3 Módulo colector Shunt 1 vía Ø 250, 2 Módulo colector Shunt 1 vía Ø 300 y 2 Módulo colector Shunt 1 vía Ø 355"
$U(11)=	"3",	#metros de Módulo recto SPIRO VENT por planta
		"6",
		"9",
		"12",
		"15",
		"18",
		"21",
		"24",
		"27",
		"30",
		"33"
$P(11)=	"3",	#metros de Módulo recto SPIRO VENT por planta para texto largo
		"6",
		"9",
		"12",
		"12",
		"12",
		"12",
		"12",
		"12",
		"12",
		"12"
$Q(11)=	"",		#metros de Módulo recto SPIRO VENT por planta para texto largo
		"",
		"",
		"",
		"y 3 ml Módulo recto variable SPIRO VENT Ø 250",
		"y 6 ml Módulo recto variable SPIRO VENT Ø 250",
		"y 9 ml Módulo recto variable SPIRO VENT Ø 250",
		", 9 ml Módulo recto variable SPIRO VENT Ø 250 y 3 ml Módulo recto variable SPIRO VENT Ø 300",
		", 9 ml Módulo recto variable SPIRO VENT Ø 250 y 6 ml Módulo recto variable SPIRO VENT Ø 300",
		", 9 ml Módulo recto variable SPIRO VENT Ø 250, 6 ml Módulo recto variable SPIRO VENT Ø 300 y 3 ml Módulo recto variable SPIRO VENT Ø 355",
		", 9 ml Módulo recto variable SPIRO VENT Ø 250, 6 ml Módulo recto variable SPIRO VENT Ø 300 y 6 ml Módulo recto variable SPIRO VENT Ø 355"
$R(11)=	"Ø 200",	#Ø para texto largo
		"Ø 200",
		"Ø 200",
		"Ø 200",
		"Ø 250",
		"Ø 250",
		"Ø 250",
		"Ø 300",
		"Ø 300",
		"Ø 355",
		"Ø 355"
$S(11)=	"",		#número de soporte a pared por planta para texto largo
		"",
		"",
		"",
		"y 1 Soporte a pared Ø 250",
		"y 2 Soporte a pared Ø 250",
		"y 3 Soporte a pared Ø 250",
		", 3 Soporte a pared Ø 250 y 1 Soporte a pared Ø 300",
		", 3 Soporte a pared Ø 250 y 2 Soporte a pared Ø 300",
		", 3 Soporte a pared Ø 250, 2 Soporte a pared Ø 300 y 1 Soporte a pared Ø 355",
		", 3 Soporte a pared Ø 250, 2 Soporte a pared Ø 300 y 2 Soporte a pared Ø 355"
$W(2)=	"1 Módulo silenciador circular SILENTEC SC",    # para texto largo
		""
CTL004: 1+1*(%A<e)
CTL005: 1*(%A>d & %A<h)
CTL006: 1*(%A>g & %A<j)
CTL007: 1*(%A>i)
CTH004: ATOF($U(%A))*(%A<e)+12*(%A>d)
CTH005: ATOF($U(%A))*(%A>d & %A<h)-12*(%A>d & %A<h)+9*(%A>g)
CTH006: ATOF($U(%A))*(%A>g & %A<j)-21*(%A>g & %A<j)+6*(%A>i)
CTH013: ATOF($U(%A))*(%A>i)-27*(%A>i)
CMCS1VC001: ATOF($M(%A))*(%A<e)+4*(%A>d)
CMCS1VC002: ATOF($M(%A))*(%A>d & %A<h)-4*(%A>d & %A<h)+3*(%A>g)
CMCS1VC003: ATOF($M(%A))*(%A>g & %A<j)-7*(%A>g & %A<j)+2*(%A>i)
CMCS1VC004: ATOF($M(%A))*(%A>i)-9*(%A>i)
CRCL010: 1*(%A>d)
CRCL015: 1*(%A>g)
CRCL021: 1*(%A>i)
CSPR003: ATOF($M(%A))*(%A<e)+4*(%A>d)
CSPR004: ATOF($M(%A))*(%A>d & %A<h)-4*(%A>d & %A<h)+3*(%A>g)
CSPR005: ATOF($M(%A))*(%A>g & %A<j)-7*(%A>g & %A<j)+2*(%A>i)
CSPR006: ATOF($M(%A))*(%A>i)-9*(%A>i)
CTSL9004:1*(%A<e)
CTSL9005:1*(%A>d & %A<h)
CTSL9006:1*(%A>g & %A<j)
CTSL9007:1*(%A>i)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<e & %B=a)
ASL46005:1*(%A>d & %A<h & %B=a)
ASL86001:1*(%A>g & %A<j & %B=a)
ASL86002:1*(%A>i & %B=a)
\RESUMEN\Sistema de ventilación centralizada simple montante de 1 vía por planta en el habitat residencial tipo T5 (Cinco Plantas)\
\TEXTO\Suministro y fabricación de una red de conducto CONAIRE JG VENT CHB 1V, Tipo T5 ( 1 Salón y estancia, 3 Dormitorios, 1 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB061$** Ud Ventilación JG VENT CHB T6 1V (03/01/2017)
Descripción paramétrica:
~~~
\Nº PLANTAS\1\2\3\4\5\6\7\8\9\10\11\                         # variable A ejecución
\SILENCIADOR\Si\No\
$M(11)=	"1",		#número de Colectores shunt 1 vía por planta
		"2",
		"3",
		"4",
		"5",
		"6",
		"7",
		"8",
		"9",
		"10",
		"11"
$N(11)=	"1",		#número de Colectores shunt 1 vía por planta para texto largo
		"2",
		"3",
		"4",
		"4",
		"4",
		"4",
		"4",
		"4",
		"4",
		"4"
$T(11)=	"",		#número de Colectores shunt 1 vía por planta para texto largo
		"",
		"",
		"",
		"y 1 Módulo colector Shunt 1 vía Ø 250",
		"y 2 Módulo colector Shunt 1 vía Ø 250",
		"y 3 Módulo colector Shunt 1 vía Ø 250",
		", 3 Módulo colector Shunt 1 vía Ø 250 y 1 Módulo colector Shunt 1 vía Ø 300",
		", 3 Módulo colector Shunt 1 vía Ø 250 y 2 Módulo colector Shunt 1 vía Ø 300 ",
		", 3 Módulo colector Shunt 1 vía Ø 250, 2 Módulo colector Shunt 1 vía Ø 300 y 1 Módulo colector Shunt 1 vía Ø 355",
		", 3 Módulo colector Shunt 1 vía Ø 250, 2 Módulo colector Shunt 1 vía Ø 300 y 2 Módulo colector Shunt 1 vía Ø 355"
$U(11)=	"3",	#metros de Módulo recto SPIRO VENT por planta
		"6",
		"9",
		"12",
		"15",
		"18",
		"21",
		"24",
		"27",
		"30",
		"33"
$P(11)=	"3",	#metros de Módulo recto SPIRO VENT por planta para texto largo
		"6",
		"9",
		"12",
		"12",
		"12",
		"12",
		"12",
		"12",
		"12",
		"12"
$Q(11)=	"",		#metros de Módulo recto SPIRO VENT por planta para texto largo
		"",
		"",
		"",
		"y 3 ml Módulo recto variable SPIRO VENT Ø 250",
		"y 6 ml Módulo recto variable SPIRO VENT Ø 250",
		"y 9 ml Módulo recto variable SPIRO VENT Ø 250",
		", 9 ml Módulo recto variable SPIRO VENT Ø 250 y 3 ml Módulo recto variable SPIRO VENT Ø 300",
		", 9 ml Módulo recto variable SPIRO VENT Ø 250 y 6 ml Módulo recto variable SPIRO VENT Ø 300",
		", 9 ml Módulo recto variable SPIRO VENT Ø 250, 6 ml Módulo recto variable SPIRO VENT Ø 300 y 3 ml Módulo recto variable SPIRO VENT Ø 355",
		", 9 ml Módulo recto variable SPIRO VENT Ø 250, 6 ml Módulo recto variable SPIRO VENT Ø 300 y 6 ml Módulo recto variable SPIRO VENT Ø 355"
$R(11)=	"Ø 200",	#Ø para texto largo
		"Ø 200",
		"Ø 200",
		"Ø 200",
		"Ø 250",
		"Ø 250",
		"Ø 250",
		"Ø 300",
		"Ø 300",
		"Ø 355",
		"Ø 355"
$S(11)=	"",		#número de soporte a pared por planta para texto largo
		"",
		"",
		"",
		"y 1 Soporte a pared Ø 250",
		"y 2 Soporte a pared Ø 250",
		"y 3 Soporte a pared Ø 250",
		", 3 Soporte a pared Ø 250 y 1 Soporte a pared Ø 300",
		", 3 Soporte a pared Ø 250 y 2 Soporte a pared Ø 300",
		", 3 Soporte a pared Ø 250, 2 Soporte a pared Ø 300 y 1 Soporte a pared Ø 355",
		", 3 Soporte a pared Ø 250, 2 Soporte a pared Ø 300 y 2 Soporte a pared Ø 355"
$W(2)=	"1 Módulo silenciador circular SILENTEC SC",    # para texto largo
		""
CTL004: 1+1*(%A<e)
CTL005: 1*(%A>d & %A<h)
CTL006: 1*(%A>g & %A<j)
CTL007: 1*(%A>i)
CTH004: ATOF($U(%A))*(%A<e)+12*(%A>d)
CTH005: ATOF($U(%A))*(%A>d & %A<h)-12*(%A>d & %A<h)+9*(%A>g)
CTH006: ATOF($U(%A))*(%A>g & %A<j)-21*(%A>g & %A<j)+6*(%A>i)
CTH013: ATOF($U(%A))*(%A>i)-27*(%A>i)
CMCS1VC001: ATOF($M(%A))*(%A<e)+4*(%A>d)
CMCS1VC002: ATOF($M(%A))*(%A>d & %A<h)-4*(%A>d & %A<h)+3*(%A>g)
CMCS1VC003: ATOF($M(%A))*(%A>g & %A<j)-7*(%A>g & %A<j)+2*(%A>i)
CMCS1VC004: ATOF($M(%A))*(%A>i)-9*(%A>i)
CRCL010: 1*(%A>d)
CRCL015: 1*(%A>g)
CRCL021: 1*(%A>i)
CSPR003: ATOF($M(%A))*(%A<e)+4*(%A>d)
CSPR004: ATOF($M(%A))*(%A>d & %A<h)-4*(%A>d & %A<h)+3*(%A>g)
CSPR005: ATOF($M(%A))*(%A>g & %A<j)-7*(%A>g & %A<j)+2*(%A>i)
CSPR006: ATOF($M(%A))*(%A>i)-9*(%A>i)
CTSL9004:1*(%A<e)
CTSL9005:1*(%A>d & %A<h)
CTSL9006:1*(%A>g & %A<j)
CTSL9007:1*(%A>i)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<e & %B=a)
ASL46005:1*(%A>d & %A<h & %B=a)
ASL86001:1*(%A>g & %A<j & %B=a)
ASL86002:1*(%A>i & %B=a)
\RESUMEN\Sistema de ventilación centralizada simple montante de 1 vía por planta en el habitat residencial tipo T6 (Seis Plantas)\
\TEXTO\Suministro y fabricación de una red de conducto CONAIRE JG VENT CHB 1V, Tipo T6 ( 1 Salón y estancia, 3 Dormitorios, 2 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB071$** Ud Ventilación JG VENT CHB T7 1V (03/01/2017)
Descripción paramétrica:
~~~
\Nº PLANTAS\1\2\3\4\5\6\7\8\9\10\11\                         # variable A ejecución
\SILENCIADOR\Si\No\
$M(11)=	"1",		#número de Colectores shunt 1 vía por planta
		"2",
		"3",
		"4",
		"5",
		"6",
		"7",
		"8",
		"9",
		"10",
		"11"
$N(11)=	"1",		#número de Colectores shunt 1 vía por planta para texto largo
		"2",
		"3",
		"4",
		"4",
		"4",
		"4",
		"4",
		"4",
		"4",
		"4"
$T(11)=	"",		#número de Colectores shunt 1 vía por planta para texto largo
		"",
		"",
		"",
		"y 1 Módulo colector Shunt 1 vía Ø 250",
		"y 2 Módulo colector Shunt 1 vía Ø 250",
		"y 3 Módulo colector Shunt 1 vía Ø 250",
		", 3 Módulo colector Shunt 1 vía Ø 250 y 1 Módulo colector Shunt 1 vía Ø 300",
		", 3 Módulo colector Shunt 1 vía Ø 250 y 2 Módulo colector Shunt 1 vía Ø 300 ",
		", 3 Módulo colector Shunt 1 vía Ø 250, 2 Módulo colector Shunt 1 vía Ø 300 y 1 Módulo colector Shunt 1 vía Ø 355",
		", 3 Módulo colector Shunt 1 vía Ø 250, 2 Módulo colector Shunt 1 vía Ø 300 y 2 Módulo colector Shunt 1 vía Ø 355"
$U(11)=	"3",	#metros de Módulo recto SPIRO VENT por planta
		"6",
		"9",
		"12",
		"15",
		"18",
		"21",
		"24",
		"27",
		"30",
		"33"
$P(11)=	"3",	#metros de Módulo recto SPIRO VENT por planta para texto largo
		"6",
		"9",
		"12",
		"12",
		"12",
		"12",
		"12",
		"12",
		"12",
		"12"
$Q(11)=	"",		#metros de Módulo recto SPIRO VENT por planta para texto largo
		"",
		"",
		"",
		"y 3 ml Módulo recto variable SPIRO VENT Ø 250",
		"y 6 ml Módulo recto variable SPIRO VENT Ø 250",
		"y 9 ml Módulo recto variable SPIRO VENT Ø 250",
		", 9 ml Módulo recto variable SPIRO VENT Ø 250 y 3 ml Módulo recto variable SPIRO VENT Ø 300",
		", 9 ml Módulo recto variable SPIRO VENT Ø 250 y 6 ml Módulo recto variable SPIRO VENT Ø 300",
		", 9 ml Módulo recto variable SPIRO VENT Ø 250, 6 ml Módulo recto variable SPIRO VENT Ø 300 y 3 ml Módulo recto variable SPIRO VENT Ø 355",
		", 9 ml Módulo recto variable SPIRO VENT Ø 250, 6 ml Módulo recto variable SPIRO VENT Ø 300 y 6 ml Módulo recto variable SPIRO VENT Ø 355"
$R(11)=	"Ø 200",	#Ø para texto largo
		"Ø 200",
		"Ø 200",
		"Ø 200",
		"Ø 250",
		"Ø 250",
		"Ø 250",
		"Ø 300",
		"Ø 300",
		"Ø 355",
		"Ø 355"
$S(11)=	"",		#número de soporte a pared por planta para texto largo
		"",
		"",
		"",
		"y 1 Soporte a pared Ø 250",
		"y 2 Soporte a pared Ø 250",
		"y 3 Soporte a pared Ø 250",
		", 3 Soporte a pared Ø 250 y 1 Soporte a pared Ø 300",
		", 3 Soporte a pared Ø 250 y 2 Soporte a pared Ø 300",
		", 3 Soporte a pared Ø 250, 2 Soporte a pared Ø 300 y 1 Soporte a pared Ø 355",
		", 3 Soporte a pared Ø 250, 2 Soporte a pared Ø 300 y 2 Soporte a pared Ø 355"
$W(2)=	"1 Módulo silenciador circular SILENTEC SC",    # para texto largo
		""
CTL004: 1+1*(%A<e)
CTL005: 1*(%A>d & %A<h)
CTL006: 1*(%A>g & %A<j)
CTL007: 1*(%A>i)
CTH004: ATOF($U(%A))*(%A<e)+12*(%A>d)
CTH005: ATOF($U(%A))*(%A>d & %A<h)-12*(%A>d & %A<h)+9*(%A>g)
CTH006: ATOF($U(%A))*(%A>g & %A<j)-21*(%A>g & %A<j)+6*(%A>i)
CTH013: ATOF($U(%A))*(%A>i)-27*(%A>i)
CMCS1VC001: ATOF($M(%A))*(%A<e)+4*(%A>d)
CMCS1VC002: ATOF($M(%A))*(%A>d & %A<h)-4*(%A>d & %A<h)+3*(%A>g)
CMCS1VC003: ATOF($M(%A))*(%A>g & %A<j)-7*(%A>g & %A<j)+2*(%A>i)
CMCS1VC004: ATOF($M(%A))*(%A>i)-9*(%A>i)
CRCL010: 1*(%A>d)
CRCL015: 1*(%A>g)
CRCL021: 1*(%A>i)
CSPR003: ATOF($M(%A))*(%A<e)+4*(%A>d)
CSPR004: ATOF($M(%A))*(%A>d & %A<h)-4*(%A>d & %A<h)+3*(%A>g)
CSPR005: ATOF($M(%A))*(%A>g & %A<j)-7*(%A>g & %A<j)+2*(%A>i)
CSPR006: ATOF($M(%A))*(%A>i)-9*(%A>i)
CTSL9004:1*(%A<e)
CTSL9005:1*(%A>d & %A<h)
CTSL9006:1*(%A>g & %A<j)
CTSL9007:1*(%A>i)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<e & %B=a)
ASL46005:1*(%A>d & %A<h & %B=a)
ASL86001:1*(%A>g & %A<j & %B=a)
ASL86002:1*(%A>i & %B=a)
\RESUMEN\Sistema de ventilación centralizada simple montante de 1 vía por planta en el habitat residencial tipo T7 (Siete plantas)\
\TEXTO\Suministro y fabricación de una red de conducto CONAIRE JG VENT CHB 1V, Tipo T7 ( 1 Salón y estancia, 4 Dormitorios, 2 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB081$** Ud Ventilación JG VENT CHB T8 1V (03/01/2017)
Descripción paramétrica:
~~~
\Nº PLANTAS\1\2\3\4\5\6\7\8\9\10\11\                         # variable A ejecución
\SILENCIADOR\Si\No\
$M(11)=	"1",		#número de Colectores shunt 1 vía por planta
		"2",
		"3",
		"4",
		"5",
		"6",
		"7",
		"8",
		"9",
		"10",
		"11"
$N(11)=	"1",		#número de Colectores shunt 1 vía por planta para texto largo
		"2",
		"3",
		"4",
		"4",
		"4",
		"4",
		"4",
		"4",
		"4",
		"4"
$T(11)=	"",		#número de Colectores shunt 1 vía por planta para texto largo
		"",
		"",
		"",
		"y 1 Módulo colector Shunt 1 vía Ø 250",
		"y 2 Módulo colector Shunt 1 vía Ø 250",
		"y 3 Módulo colector Shunt 1 vía Ø 250",
		", 3 Módulo colector Shunt 1 vía Ø 250 y 1 Módulo colector Shunt 1 vía Ø 300",
		", 3 Módulo colector Shunt 1 vía Ø 250 y 2 Módulo colector Shunt 1 vía Ø 300 ",
		", 3 Módulo colector Shunt 1 vía Ø 250, 2 Módulo colector Shunt 1 vía Ø 300 y 1 Módulo colector Shunt 1 vía Ø 355",
		", 3 Módulo colector Shunt 1 vía Ø 250, 2 Módulo colector Shunt 1 vía Ø 300 y 2 Módulo colector Shunt 1 vía Ø 355"
$U(11)=	"3",	#metros de Módulo recto SPIRO VENT por planta
		"6",
		"9",
		"12",
		"15",
		"18",
		"21",
		"24",
		"27",
		"30",
		"33"
$P(11)=	"3",	#metros de Módulo recto SPIRO VENT por planta para texto largo
		"6",
		"9",
		"12",
		"12",
		"12",
		"12",
		"12",
		"12",
		"12",
		"12"
$Q(11)=	"",		#metros de Módulo recto SPIRO VENT por planta para texto largo
		"",
		"",
		"",
		"y 3 ml Módulo recto variable SPIRO VENT Ø 250",
		"y 6 ml Módulo recto variable SPIRO VENT Ø 250",
		"y 9 ml Módulo recto variable SPIRO VENT Ø 250",
		", 9 ml Módulo recto variable SPIRO VENT Ø 250 y 3 ml Módulo recto variable SPIRO VENT Ø 300",
		", 9 ml Módulo recto variable SPIRO VENT Ø 250 y 6 ml Módulo recto variable SPIRO VENT Ø 300",
		", 9 ml Módulo recto variable SPIRO VENT Ø 250, 6 ml Módulo recto variable SPIRO VENT Ø 300 y 3 ml Módulo recto variable SPIRO VENT Ø 355",
		", 9 ml Módulo recto variable SPIRO VENT Ø 250, 6 ml Módulo recto variable SPIRO VENT Ø 300 y 6 ml Módulo recto variable SPIRO VENT Ø 355"
$R(11)=	"Ø 200",	#Ø para texto largo
		"Ø 200",
		"Ø 200",
		"Ø 200",
		"Ø 250",
		"Ø 250",
		"Ø 250",
		"Ø 300",
		"Ø 300",
		"Ø 355",
		"Ø 355"
$S(11)=	"",		#número de soporte a pared por planta para texto largo
		"",
		"",
		"",
		"y 1 Soporte a pared Ø 250",
		"y 2 Soporte a pared Ø 250",
		"y 3 Soporte a pared Ø 250",
		", 3 Soporte a pared Ø 250 y 1 Soporte a pared Ø 300",
		", 3 Soporte a pared Ø 250 y 2 Soporte a pared Ø 300",
		", 3 Soporte a pared Ø 250, 2 Soporte a pared Ø 300 y 1 Soporte a pared Ø 355",
		", 3 Soporte a pared Ø 250, 2 Soporte a pared Ø 300 y 2 Soporte a pared Ø 355"
$W(2)=	"1 Módulo silenciador circular SILENTEC SC",    # para texto largo
		""
CTL004: 1+1*(%A<e)
CTL005: 1*(%A>d & %A<h)
CTL006: 1*(%A>g & %A<j)
CTL007: 1*(%A>i)
CTH004: ATOF($U(%A))*(%A<e)+12*(%A>d)
CTH005: ATOF($U(%A))*(%A>d & %A<h)-12*(%A>d & %A<h)+9*(%A>g)
CTH006: ATOF($U(%A))*(%A>g & %A<j)-21*(%A>g & %A<j)+6*(%A>i)
CTH013: ATOF($U(%A))*(%A>i)-27*(%A>i)
CMCS1VC001: ATOF($M(%A))*(%A<e)+4*(%A>d)
CMCS1VC002: ATOF($M(%A))*(%A>d & %A<h)-4*(%A>d & %A<h)+3*(%A>g)
CMCS1VC003: ATOF($M(%A))*(%A>g & %A<j)-7*(%A>g & %A<j)+2*(%A>i)
CMCS1VC004: ATOF($M(%A))*(%A>i)-9*(%A>i)
CRCL010: 1*(%A>d)
CRCL015: 1*(%A>g)
CRCL021: 1*(%A>i)
CSPR003: ATOF($M(%A))*(%A<e)+4*(%A>d)
CSPR004: ATOF($M(%A))*(%A>d & %A<h)-4*(%A>d & %A<h)+3*(%A>g)
CSPR005: ATOF($M(%A))*(%A>g & %A<j)-7*(%A>g & %A<j)+2*(%A>i)
CSPR006: ATOF($M(%A))*(%A>i)-9*(%A>i)
CTSL9004:1*(%A<e)
CTSL9005:1*(%A>d & %A<h)
CTSL9006:1*(%A>g & %A<j)
CTSL9007:1*(%A>i)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<e & %B=a)
ASL46005:1*(%A>d & %A<h & %B=a)
ASL86001:1*(%A>g & %A<j & %B=a)
ASL86002:1*(%A>i & %B=a)
\RESUMEN\Sistema de ventilación centralizada simple montante de 1 vía por planta en el habitat residencial tipo T8 ( Ocho plantas)\
\TEXTO\Suministro y fabricación de una red de conducto CONAIRE JG VENT CHB 1V, Tipo T8 ( 1 Salón y estancia, 4 Dormitorios, 3 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB091$** Ud Ventilación JG VENT CHB T9 1V (03/01/2017)
Descripción paramétrica:
~~~
\Nº PLANTAS\1\2\3\4\5\6\7\8\9\10\11\                         # variable A ejecución
\SILENCIADOR\Si\No\
$M(11)=	"1",		#número de Colectores shunt 1 vía por planta
		"2",
		"3",
		"4",
		"5",
		"6",
		"7",
		"8",
		"9",
		"10",
		"11"
$N(11)=	"1",		#número de Colectores shunt 1 vía por planta para texto largo
		"2",
		"3",
		"3",
		"3",
		"3",
		"3",
		"3",
		"3",
		"3",
		"3"
$T(11)=	"",		#número de Colectores shunt 1 vía por planta para texto largo
		"",
		"",
		"y 1 Módulo colector Shunt 1 vía Ø 250",
		"y 2 Módulo colector Shunt 1 vía Ø 250",
		", 2 Módulo colector Shunt 1 vía Ø 250 y 1 Módulo colector Shunt 1 vía Ø 300",
		", 2 Módulo colector Shunt 1 vía Ø 250 y 2 Módulo colector Shunt 1 vía Ø 300",
		", 2 Módulo colector Shunt 1 vía Ø 250 y 3 Módulo colector Shunt 1 vía Ø 300",
		", 2 Módulo colector Shunt 1 vía Ø 250, 3 Módulo colector Shunt 1 vía Ø 300 y 1 Módulo colector Shunt 1 vía Ø 355",
		", 2 Módulo colector Shunt 1 vía Ø 250, 3 Módulo colector Shunt 1 vía Ø 300 y 2 Módulo colector Shunt 1 vía Ø 355",
		", 2 Módulo colector Shunt 1 vía Ø 250, 3 Módulo colector Shunt 1 vía Ø 300 y 3 Módulo colector Shunt 1 vía Ø 355"
$U(11)=	"3",	#metros de Módulo recto SPIRO VENT por planta
		"6",
		"9",
		"12",
		"15",
		"18",
		"21",
		"24",
		"27",
		"30",
		"33"
$P(11)=	"3",	#metros de Módulo recto SPIRO VENT por planta para texto largo
		"6",
		"9",
		"9",
		"9",
		"9",
		"9",
		"9",
		"9",
		"9",
		"9"
$Q(11)=	"",		#metros de Módulo recto SPIRO VENT por planta para texto largo
		"",
		"",
		"y 3 ml Módulo recto variable SPIRO VENT Ø 250",
		"y 6 ml Módulo recto variable SPIRO VENT Ø 250",
		", 6 ml Módulo recto variable SPIRO VENT Ø 250 y 3 ml Módulo recto variable SPIRO VENT Ø 300",
		", 6 ml Módulo recto variable SPIRO VENT Ø 250 y 6 ml Módulo recto variable SPIRO VENT Ø 300",
		", 6 ml Módulo recto variable SPIRO VENT Ø 250 y 9 ml Módulo recto variable SPIRO VENT Ø 300",
		", 6 ml Módulo recto variable SPIRO VENT Ø 250, 9 ml Módulo recto variable SPIRO VENT Ø 300 y 3 ml Módulo recto variable SPIRO VENT Ø 355",
		", 6 ml Módulo recto variable SPIRO VENT Ø 250, 9 ml Módulo recto variable SPIRO VENT Ø 300 y 6 ml Módulo recto variable SPIRO VENT Ø 355",
		", 6 ml Módulo recto variable SPIRO VENT Ø 250, 9 ml Módulo recto variable SPIRO VENT Ø 300 y 9 ml Módulo recto variable SPIRO VENT Ø 355"
$R(11)=	"Ø 200",	#Ø para texto largo
		"Ø 200",
		"Ø 200",
		"Ø 250",
		"Ø 250",
		"Ø 300",
		"Ø 300",
		"Ø 300",
		"Ø 355",
		"Ø 355",
		"Ø 355"
$S(11)=	"",		#número de soporte a pared por planta para texto largo
		"",
		"",
		"y 1 Soporte a pared Ø 250",
		"y 2 Soporte a pared Ø 250",
		", 2 Soporte a pared Ø 250 y 1 Soporte a pared Ø 300",
		", 2 Soporte a pared Ø 250 y 2 Soporte a pared Ø 300",
		", 2 Soporte a pared Ø 250 y 3 Soporte a pared Ø 300",
		", 2 Soporte a pared Ø 250, 3 Soporte a pared Ø 300 y 1 Soporte a pared Ø 355",
		", 2 Soporte a pared Ø 250, 3 Soporte a pared Ø 300 y 2 Soporte a pared Ø 355",
		", 2 Soporte a pared Ø 250, 3 Soporte a pared Ø 300 y 3 Soporte a pared Ø 355"
$W(2)=	"1 Módulo silenciador circular SILENTEC SC",    # para texto largo
		""
CTL004: 1+1*(%A<d)
CTL005: 1*(%A>c & %A<f)
CTL006: 1*(%A>e & %A<i)
CTL007: 1*(%A>h)
CTH004: ATOF($U(%A))*(%A<d)+9*(%A>c)
CTH005: ATOF($U(%A))*(%A>c & %A<f)-9*(%A>c & %A<f)+6*(%A>e)
CTH006: ATOF($U(%A))*(%A>e & %A<i)-15*(%A>e & %A<i)+9*(%A>h)
CTH013: ATOF($U(%A))*(%A>h)-24*(%A>h)
CMCS1VC001: ATOF($M(%A))*(%A<d)+3*(%A>c)
CMCS1VC002: ATOF($M(%A))*(%A>c & %A<f)-3*(%A>c & %A<f)+2*(%A>e)
CMCS1VC003: ATOF($M(%A))*(%A>e & %A<i)-5*(%A>e & %A<i)+3*(%A>h)
CMCS1VC004: ATOF($M(%A))*(%A>h)-8*(%A>h)
CRCL010: 1*(%A>c)
CRCL015: 1*(%A>e)
CRCL021: 1*(%A>h)
CSPR003: ATOF($M(%A))*(%A<d)+3*(%A>c)
CSPR004: ATOF($M(%A))*(%A>c & %A<f)-3*(%A>c & %A<f)+2*(%A>e)
CSPR005: ATOF($M(%A))*(%A>e & %A<i)-5*(%A>e & %A<i)+3*(%A>h)
CSPR006: ATOF($M(%A))*(%A>h)-8*(%A>h)
CTSL9004:1*(%A<d)
CTSL9005:1*(%A>c & %A<f)
CTSL9006:1*(%A>e & %A<i)
CTSL9007:1*(%A>h)
#CMEL004:1*(%A<d)
#CMEL005:1*(%A>c & %A<f)
#CMEL006:1*(%A>e & %A<i)
#CMEL007:1*(%A>h)
#CCOL9004:4*(%A<d)
#CCOL9005:4*(%A>c & %A<f)
#CCOL9006:4*(%A>e & %A<i)
#CCOL9007:4*(%A>h)
#CJF004:1*(%A<d)
#CJF005:1*(%A>c & %A<f)
#CJF006:1*(%A>e & %A<i)
#CJF007:1*(%A>h)
#CCF004:1*(%A<d)
#CCF005:1*(%A>c & %A<f)
#CCF006:1*(%A>e & %A<i)
#CCF007:1*(%A>h)
ASL43004:1*(%A<d & %B=a)
ASL46005:1*(%A>c & %A<f & %B=a)
ASL86001:1*(%A>e & %A<i & %B=a)
ASL86002:1*(%A>h & %B=a)
\RESUMEN\Sistema de ventilación centralizada simple montante de 1 vía por planta en el habitat residencial tipo T9 (Nueve plantas)\
\TEXTO\Suministro y fabricación de una red de conducto CONAIRE JG VENT CHB 1V, Tipo T9 ( 2 Salones y estancias, 3 Dormitorios, 2 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB101$** Ud Ventilación JG VENT CHB T10 1V (03/01/2017)
Descripción paramétrica:
~~~
\Nº PLANTAS\1\2\3\4\5\6\7\8\9\10\11\                         # variable A ejecución
\SILENCIADOR\Si\No\
$M(11)=	"1",		#número de Colectores shunt 1 vía por planta
		"2",
		"3",
		"4",
		"5",
		"6",
		"7",
		"8",
		"9",
		"10",
		"11"
$N(11)=	"1",		#número de Colectores shunt 1 vía por planta para texto largo
		"2",
		"3",
		"3",
		"3",
		"3",
		"3",
		"3",
		"3",
		"3",
		"3"
$T(11)=	"",		#número de Colectores shunt 1 vía por planta para texto largo
		"",
		"",
		"y 1 Módulo colector Shunt 1 vía Ø 250",
		"y 2 Módulo colector Shunt 1 vía Ø 250",
		", 2 Módulo colector Shunt 1 vía Ø 250 y 1 Módulo colector Shunt 1 vía Ø 300",
		", 2 Módulo colector Shunt 1 vía Ø 250 y 2 Módulo colector Shunt 1 vía Ø 300",
		", 2 Módulo colector Shunt 1 vía Ø 250, 2 Módulo colector Shunt 1 vía Ø 300 y 1 Módulo colector Shunt 1 vía Ø 355",
		", 2 Módulo colector Shunt 1 vía Ø 250, 2 Módulo colector Shunt 1 vía Ø 300 y 2 Módulo colector Shunt 1 vía Ø 355",
		", 2 Módulo colector Shunt 1 vía Ø 250, 2 Módulo colector Shunt 1 vía Ø 300 y 3 Módulo colector Shunt 1 vía Ø 355",
		", 2 Módulo colector Shunt 1 vía Ø 250, 2 Módulo colector Shunt 1 vía Ø 300, 3 Módulo colector Shunt 1 vía Ø 355 y 1 Módulo colector Shunt 1 vía Ø 400"
$U(11)=	"3",	#metros de Módulo recto SPIRO VENT por planta
		"6",
		"9",
		"12",
		"15",
		"18",
		"21",
		"24",
		"27",
		"30",
		"33"
$P(11)=	"3",	#metros de Módulo recto SPIRO VENT por planta para texto largo
		"6",
		"9",
		"9",
		"9",
		"9",
		"9",
		"9",
		"9",
		"9",
		"9"
$Q(11)="",		#metros de Módulo recto SPIRO VENT por planta para texto largo
	"",
	"",
	"y 3 ml Módulo recto variable SPIRO VENT Ø 250",
	"y 6 ml Módulo recto variable SPIRO VENT Ø 250",
	", 6 ml Módulo recto variable SPIRO VENT Ø 250 y 3 ml Módulo recto variable SPIRO VENT Ø 300",
	", 6 ml Módulo recto variable SPIRO VENT Ø 250 y 6 ml Módulo recto variable SPIRO VENT Ø 300",
	", 6 ml Módulo recto variable SPIRO VENT Ø 250, 6 ml Módulo recto variable SPIRO VENT Ø 300 y 3 ml Módulo recto variable SPIRO VENT Ø 355",
	", 6 ml Módulo recto variable SPIRO VENT Ø 250, 6 ml Módulo recto variable SPIRO VENT Ø 300 y 6 ml Módulo recto variable SPIRO VENT Ø 355",
	", 6 ml Módulo recto variable SPIRO VENT Ø 250, 6 ml Módulo recto variable SPIRO VENT Ø 300 y 9 ml Módulo recto variable SPIRO VENT Ø 355",
	", 6 ml Módulo recto variable SPIRO VENT Ø 250, 6 ml Módulo recto variable SPIRO VENT Ø 300, 9 ml Módulo recto variable SPIRO VENT Ø 355 y 3 ml Módulo recto variable SPIRO VENT Ø 400"
$R(11)=	"Ø 200",	#Ø para texto largo
		"Ø 200",
		"Ø 200",
		"Ø 250",
		"Ø 250",
		"Ø 300",
		"Ø 300",
		"Ø 355",
		"Ø 355",
		"Ø 355",
		"Ø 400"
$S(11)=	"",		#número de soporte a pared por planta para texto largo
		"",
		"",
		"y 1 Soporte a pared Ø 250",
		"y 2 Soporte a pared Ø 250",
		", 2 Soporte a pared Ø 250 y 1 Soporte a pared Ø 300",
		", 2 Soporte a pared Ø 250 y 2 Soporte a pared Ø 300",
		", 2 Soporte a pared Ø 250, 2 Soporte a pared Ø 300 y 1 Soporte a pared Ø 355 ",
		", 2 Soporte a pared Ø 250, 2 Soporte a pared Ø 300 y 2 Soporte a pared Ø 355",
		", 2 Soporte a pared Ø 250, 2 Soporte a pared Ø 300 y 3 Soporte a pared Ø 355",
		", 2 Soporte a pared Ø 250, 2 Soporte a pared Ø 300, 3 Soporte a pared Ø 355 y 1 Soporte a pared Ø 400"
$W(2)=	"1 Módulo silenciador circular SILENTEC SC",    # para texto largo
		""
CTL004: 1+1*(%A<d)
CTL005: 1*(%A>c & %A<f)
CTL006: 1*(%A>e & %A<h)
CTL007: 1*(%A>g) & %A<k)
CTL008: 1*(%A>j)
CTH004: ATOF($U(%A))*(%A<d)+9*(%A>c)
CTH005: ATOF($U(%A))*(%A>c & %A<f)-9*(%A>c & %A<f)+6*(%A>e)
CTH006: ATOF($U(%A))*(%A>e & %A<h)-15*(%A>e & %A<h)+6*(%A>g)
CTH013: ATOF($U(%A))*(%A>g & %A<k)-21*(%A>g & %A<k)+9*(%A>j)
CTH014: ATOF($U(%A))*(%A>j)-30*(%A>j)
CMCS1VC006: ATOF($M(%A))*(%A<d)+3*(%A>c)
CMCS1VC007: ATOF($M(%A))*(%A>c & %A<f)-3*(%A>c & %A<f)+2*(%A>e)
CMCS1VC008: ATOF($M(%A))*(%A>e & %A<h)-5*(%A>e & %A<h)+2*(%A>g)
CMCS1VC009: ATOF($M(%A))*(%A>g & %A<k)-10*(%A>g & %A<k)+3*(%A>g)
CMCS1VC010: ATOF($M(%A))*(%A>j)-10*(%A>j)
CRCL010: 1*(%A>c)
CRCL015: 1*(%A>e)
CRCL021: 1*(%A>g)
CRCL028: 1*(%A>j)
CSPR003: ATOF($M(%A))*(%A<d)+3*(%A>c)
CSPR004: ATOF($M(%A))*(%A>c & %A<f)-3*(%A>c & %A<f)+2*(%A>e)
CSPR005: ATOF($M(%A))*(%A>e & %A<h)-5*(%A>e & %A<h)+2*(%A>g)
CSPR006: ATOF($M(%A))*(%A>g & %A<k)-10*(%A>g & %A<k)+3*(%A>g)
CSPR007: ATOF($M(%A))*(%A>j)-10*(%A>j)
CTSL9004:1*(%A<d)
CTSL9005:1*(%A>c & %A<f)
CTSL9006:1*(%A>e & %A<h)
CTSL9007:1*(%A>g) & %A<k)
CTSL9008: 1*(%A>j)
#CMEL004:1*(%A<d)
#CMEL005:1*(%A>c & %A<f)
#CMEL006:1*(%A>e & %A<i)
#CMEL007:1*(%A>h)
#CCOL9004:4*(%A<d)
#CCOL9005:4*(%A>c & %A<f)
#CCOL9006:4*(%A>e & %A<i)
#CCOL9007:4*(%A>h)
#CJF004:1*(%A<d)
#CJF005:1*(%A>c & %A<f)
#CJF006:1*(%A>e & %A<i)
#CJF007:1*(%A>h)
#CCF004:1*(%A<d)
#CCF005:1*(%A>c & %A<f)
#CCF006:1*(%A>e & %A<i)
#CCF007:1*(%A>h)
ASL43004:1*(%A<d & %B=a)
ASL46005:1*(%A>c & %A<f & %B=a)
ASL86001:1*(%A>e & %A<h & %B=a)
ASL86002:1*(%A>g) & %A<k & %B=a)
ASL89003:1*(%A>j & %B=a)
\RESUMEN\Sistema de ventilación centralizada simple montante de 1 vía por planta en el habitat residencial tipo T10 (Diez Plantas)\
\TEXTO\Suministro y fabricación de una red de conducto CONAIRE JG VENT CHB 1V, Tipo T10 ( 2 Salones y estancias, 4 Dormitorios, 3 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB111$** Ud Ventilación JG VENT CHB T11 1V (03/01/2017)
Descripción paramétrica:
~~~
\Nº PLANTAS\1\2\3\4\5\6\7\8\9\10\11\                         # variable A ejecución
\SILENCIADOR\Si\No\
$M(11)=	"1",		#número de Colectores shunt 1 vía por planta
		"2",
		"3",
		"4",
		"5",
		"6",
		"7",
		"8",
		"9",
		"10",
		"11"
$N(11)=	"1",		#número de Colectores shunt 1 vía por planta para texto largo
		"2",
		"3",
		"3",
		"3",
		"3",
		"3",
		"3",
		"3",
		"3",
		"3"
$T(11)=	"",		#número de Colectores shunt 1 vía por planta para texto largo
		"",
		"",
		"y 1 Módulo colector Shunt 1 vía Ø 250",
		"y 2 Módulo colector Shunt 1 vía Ø 250",
		", 2 Módulo colector Shunt 1 vía Ø 250 y 1 Módulo colector Shunt 1 vía Ø 300",
		", 2 Módulo colector Shunt 1 vía Ø 250 y 2 Módulo colector Shunt 1 vía Ø 300",
		", 2 Módulo colector Shunt 1 vía Ø 250, 2 Módulo colector Shunt 1 vía Ø 300 y 1 Módulo colector Shunt 1 vía Ø 355",
		", 2 Módulo colector Shunt 1 vía Ø 250, 2 Módulo colector Shunt 1 vía Ø 300 y 2 Módulo colector Shunt 1 vía Ø 355",
		", 2 Módulo colector Shunt 1 vía Ø 250, 2 Módulo colector Shunt 1 vía Ø 300 y 3 Módulo colector Shunt 1 vía Ø 355",
		", 2 Módulo colector Shunt 1 vía Ø 250, 2 Módulo colector Shunt 1 vía Ø 300, 3 Módulo colector Shunt 1 vía Ø 355 y 1 Módulo colector Shunt 1 vía Ø 400"
$U(11)=	"3",	#metros de Módulo recto SPIRO VENT por planta
		"6",
		"9",
		"12",
		"15",
		"18",
		"21",
		"24",
		"27",
		"30",
		"33"
$P(11)=	"3",	#metros de Módulo recto SPIRO VENT por planta para texto largo
		"6",
		"9",
		"9",
		"9",
		"9",
		"9",
		"9",
		"9",
		"9",
		"9"
$Q(11)="",		#metros de Módulo recto SPIRO VENT por planta para texto largo
	"",
	"",
	"y 3 ml Módulo recto variable SPIRO VENT Ø 250",
	"y 6 ml Módulo recto variable SPIRO VENT Ø 250",
	", 6 ml Módulo recto variable SPIRO VENT Ø 250 y 3 ml Módulo recto variable SPIRO VENT Ø 300",
	", 6 ml Módulo recto variable SPIRO VENT Ø 250 y 6 ml Módulo recto variable SPIRO VENT Ø 300",
	", 6 ml Módulo recto variable SPIRO VENT Ø 250, 6 ml Módulo recto variable SPIRO VENT Ø 300 y 3 ml Módulo recto variable SPIRO VENT Ø 355",
	", 6 ml Módulo recto variable SPIRO VENT Ø 250, 6 ml Módulo recto variable SPIRO VENT Ø 300 y 6 ml Módulo recto variable SPIRO VENT Ø 355",
	", 6 ml Módulo recto variable SPIRO VENT Ø 250, 6 ml Módulo recto variable SPIRO VENT Ø 300 y 9 ml Módulo recto variable SPIRO VENT Ø 355",
	", 6 ml Módulo recto variable SPIRO VENT Ø 250, 6 ml Módulo recto variable SPIRO VENT Ø 300, 9 ml Módulo recto variable SPIRO VENT Ø 355 y 3 ml Módulo recto variable SPIRO VENT Ø 400"
$R(11)=	"Ø 200",	#Ø para texto largo
		"Ø 200",
		"Ø 200",
		"Ø 250",
		"Ø 250",
		"Ø 300",
		"Ø 300",
		"Ø 355",
		"Ø 355",
		"Ø 355",
		"Ø 400"
$S(11)=	"",		#número de soporte a pared por planta para texto largo
		"",
		"",
		"y 1 Soporte a pared Ø 250",
		"y 2 Soporte a pared Ø 250",
		", 2 Soporte a pared Ø 250 y 1 Soporte a pared Ø 300",
		", 2 Soporte a pared Ø 250 y 2 Soporte a pared Ø 300",
		", 2 Soporte a pared Ø 250, 2 Soporte a pared Ø 300 y 1 Soporte a pared Ø 355 ",
		", 2 Soporte a pared Ø 250, 2 Soporte a pared Ø 300 y 2 Soporte a pared Ø 355",
		", 2 Soporte a pared Ø 250, 2 Soporte a pared Ø 300 y 3 Soporte a pared Ø 355",
		", 2 Soporte a pared Ø 250, 2 Soporte a pared Ø 300, 3 Soporte a pared Ø 355 y 1 Soporte a pared Ø 400"
$W(2)=	"1 Módulo silenciador circular SILENTEC SC",    # para texto largo
		""
CTL004: 1+1*(%A<d)
CTL005: 1*(%A>c & %A<f)
CTL006: 1*(%A>e & %A<h)
CTL007: 1*(%A>g) & %A<k)
CTL008: 1*(%A>j)
CTH004: ATOF($U(%A))*(%A<d)+9*(%A>c)
CTH005: ATOF($U(%A))*(%A>c & %A<f)-9*(%A>c & %A<f)+6*(%A>e)
CTH006: ATOF($U(%A))*(%A>e & %A<h)-15*(%A>e & %A<h)+6*(%A>g)
CTH013: ATOF($U(%A))*(%A>g & %A<k)-21*(%A>g & %A<k)+9*(%A>j)
CTH014: ATOF($U(%A))*(%A>j)-30*(%A>j)
CMCS1VC006: ATOF($M(%A))*(%A<d)+3*(%A>c)
CMCS1VC007: ATOF($M(%A))*(%A>c & %A<f)-3*(%A>c & %A<f)+2*(%A>e)
CMCS1VC008: ATOF($M(%A))*(%A>e & %A<h)-5*(%A>e & %A<h)+2*(%A>g)
CMCS1VC009: ATOF($M(%A))*(%A>g & %A<k)-10*(%A>g & %A<k)+3*(%A>g)
CMCS1VC010: ATOF($M(%A))*(%A>j)-10*(%A>j)
CRCL010: 1*(%A>c)
CRCL015: 1*(%A>e)
CRCL021: 1*(%A>g)
CRCL028: 1*(%A>j)
CSPR003: ATOF($M(%A))*(%A<d)+3*(%A>c)
CSPR004: ATOF($M(%A))*(%A>c & %A<f)-3*(%A>c & %A<f)+2*(%A>e)
CSPR005: ATOF($M(%A))*(%A>e & %A<h)-5*(%A>e & %A<h)+2*(%A>g)
CSPR006: ATOF($M(%A))*(%A>g & %A<k)-10*(%A>g & %A<k)+3*(%A>g)
CSPR007: ATOF($M(%A))*(%A>j)-10*(%A>j)
CTSL9004:1*(%A<d)
CTSL9005:1*(%A>c & %A<f)
CTSL9006:1*(%A>e & %A<h)
CTSL9007:1*(%A>g) & %A<k)
CTSL9008: 1*(%A>j)
#CMEL004:1*(%A<d)
#CMEL005:1*(%A>c & %A<f)
#CMEL006:1*(%A>e & %A<i)
#CMEL007:1*(%A>h)
#CCOL9004:4*(%A<d)
#CCOL9005:4*(%A>c & %A<f)
#CCOL9006:4*(%A>e & %A<i)
#CCOL9007:4*(%A>h)
#CJF004:1*(%A<d)
#CJF005:1*(%A>c & %A<f)
#CJF006:1*(%A>e & %A<i)
#CJF007:1*(%A>h)
#CCF004:1*(%A<d)
#CCF005:1*(%A>c & %A<f)
#CCF006:1*(%A>e & %A<i)
#CCF007:1*(%A>h)
ASL43004:1*(%A<d & %B=a)
ASL46005:1*(%A>c & %A<f & %B=a)
ASL86001:1*(%A>e & %A<h & %B=a)
ASL86002:1*(%A>g) & %A<k & %B=a)
ASL89003:1*(%A>j & %B=a)
\RESUMEN\Sistema de ventilación centralizada simple montante de 1 vía por planta en el habitat residencial tipo T11 (Once Plantas)\
\TEXTO\Suministro y fabricación de una red de conducto CONAIRE JG VENT CHB 1V, Tipo T11 ( 2 Salones y estancias, 4 Dormitorios, 4 Baños y aseos, 1 Cocina) para la ventilación en el hábitat residencial según CTE, de geometría circular, fabricada en acero galvanizado de alta calidad DX51D Z-275, formado por una montante estanca con sistema de unión por simple encaje, incorpora en las bocas de conexión de los accesorios una junta de EPDM encastada de doble canal con un alto grado de resistencia al ozono y a los rayos UV, siendo a la ves insensible a los cambios de temperatura,  que le confiere al sistema una estanqueidad CLASE D. La montante esta compuesta  por un Modulo colector Shunt de 1 vía con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

###### 040101020402 JG VENT CHB 2 VIAS (03/01/2017)

**CHB012$** Ventilación JG VENT CHB T1 2V (03/01/2017)
Descripción paramétrica:
~~~
\Nº PLANTAS\1\2\3\4\5\6\7\8\9\10\11\                         # variable A ejecución
\SILENCIADOR\Si\No\
$M(11)=	"1",		#número de Colectores shunt 2 vías por planta
		"2",
		"3",
		"4",
		"5",
		"6",
		"7",
		"8",
		"9",
		"10",
		"11"
$N(11)=	"1",		#número de Colectores shunt 2 vías por planta para texto largo
		"2",
		"3",
		"4",
		"4",
		"4",
		"4",
		"4",
		"4",
		"4",
		"4"
$T(11)=	"",		#número de Colectores shunt 2 vías por planta para texto largo
		"",
		"",
		"",
		"y 1 Módulo colector Shunt 2 vías Ø 250",
		"y 2 Módulo colector Shunt 2 vías Ø 250",
		"y 3 Módulo colector Shunt 2 vías Ø 250",
		", 3 Módulo colector Shunt 2 vías Ø 250 y 1 Módulo colector Shunt 2 vías Ø 300",
		", 3 Módulo colector Shunt 2 vías Ø 250 y 2 Módulo colector Shunt 2 vías Ø 300 ",
		", 3 Módulo colector Shunt 2 vías Ø 250 y 3 Módulo colector Shunt 2 vías Ø 300 ",
		", 3 Módulo colector Shunt 2 vías Ø 250, 3 Módulo colector Shunt 2 vías Ø 300 y 1 Módulo colector Shunt 2 vías Ø 355"
$U(11)=	"3",	#metros de Módulo recto SPIRO VENT por planta
		"6",
		"9",
		"12",
		"15",
		"18",
		"21",
		"24",
		"27",
		"30",
		"33"
$P(11)=	"3",	#metros de Módulo recto SPIRO VENT por planta para texto largo
		"6",
		"9",
		"12",
		"12",
		"12",
		"12",
		"12",
		"12",
		"12",
		"12"
$Q(11)=	"",		#metros de Módulo recto SPIRO VENT por planta para texto largo
		"",
		"",
		"",
		"y 3 ml Módulo recto variable SPIRO VENT Ø 250",
		"y 6 ml Módulo recto variable SPIRO VENT Ø 250",
		"y 9 ml Módulo recto variable SPIRO VENT Ø 250",
		", 9 ml Módulo recto variable SPIRO VENT Ø 250 y 3 ml Módulo recto variable SPIRO VENT Ø 300",
		", 9 ml Módulo recto variable SPIRO VENT Ø 250 y 6 ml Módulo recto variable SPIRO VENT Ø 300",
		", 9 ml Módulo recto variable SPIRO VENT Ø 250 y 9 ml Módulo recto variable SPIRO VENT Ø 300",
		", 9 ml Módulo recto variable SPIRO VENT Ø 250 y 9 ml Módulo recto variable SPIRO VENT Ø 300 y 3 ml Módulo recto variable SPIRO VENT Ø 355"
$R(11)=	"Ø 200",	#Ø para texto largo
		"Ø 200",
		"Ø 200",
		"Ø 200",
		"Ø 250",
		"Ø 250",
		"Ø 250",
		"Ø 300",
		"Ø 300",
		"Ø 300",
		"Ø 355"
$S(11)=	"",		#número de soporte a pared por planta para texto largo
		"",
		"",
		"",
		"y 1 Soporte a pared Ø 250",
		"y 2 Soporte a pared Ø 250",
		"y 3 Soporte a pared Ø 250",
		", 3 Soporte a pared Ø 250 y 1 Soporte a pared Ø 300",
		", 3 Soporte a pared Ø 250 y 2 Soporte a pared Ø 300",
		", 3 Soporte a pared Ø 250 y 3 Soporte a pared Ø 300",
		", 3 Soporte a pared Ø 250, 3 Soporte a pared Ø 300 y 1 Soporte a pared Ø 355"
$W(2)=	"1 Módulo silenciador circular SILENTEC SC",    # para texto largo
		""
CTL004: 1+1*(%A<e)
CTL005: 1*(%A>d & %A<h)
CTL006: 1*(%A>g & %A<k)
CTL007: 1*(%A>j)
CTH004: ATOF($U(%A))*(%A<e)+12*(%A>d)
CTH005: ATOF($U(%A))*(%A>d & %A<h)-12*(%A>d & %A<h)+9*(%A>g)
CTH006: ATOF($U(%A))*(%A>g & %A<k)-21*(%A>g & %A<k)+9*(%A>j)
CTH013: ATOF($U(%A))*(%A>j)-30*(%A>j)
CMCS2VC9001: ATOF($M(%A))*(%A<e)+4*(%A>d)
CMCS2VC9002: ATOF($M(%A))*(%A>d & %A<h)-4*(%A>d & %A<h)+3*(%A>g)
CMCS2VC9003: ATOF($M(%A))*(%A>g & %A<k)-7*(%A>g & %A<k)+3*(%A>j)
CMCS2VC9004: ATOF($M(%A))*(%A>j)-10*(%A>j)
CRCL010: 1*(%A>d)
CRCL015: 1*(%A>g)
CRCL021: 1*(%A>j)
CSPR003: ATOF($M(%A))*(%A<e)+4*(%A>d)
CSPR004: ATOF($M(%A))*(%A>d & %A<h)-4*(%A>d & %A<h)+3*(%A>g)
CSPR005: ATOF($M(%A))*(%A>g & %A<k)-7*(%A>g & %A<k)+3*(%A>j)
CSPR006: ATOF($M(%A))*(%A>j)-10*(%A>j)
CTSL9004:1*(%A<e)
CTSL9005:1*(%A>d & %A<h)
CTSL9006:1*(%A>g & %A<k)
CTSL9007:1*(%A>j)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<e & %B=a)
ASL46005:1*(%A>d & %A<h & %B=a)
ASL86001:1*(%A>g & %A<k & %B=a)
ASL86002:1*(%A>j & %B=a)
\RESUMEN\Sistema de ventilación centralizada simple montante de 2 vías por planta en el habitat residencial tipo T1 (Una Planta)\
\TEXTO\Suministro y fabricación de una red de conducto CONAIRE JG VENT CHB 2V, Tipo T1 ( 1 Salón y estancia, 1 Dormitorio, 1 Baño y aseo, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB022$** Ventilación JG VENT CHB T2 2V (03/01/2017)
Descripción paramétrica:
~~~
\Nº PLANTAS\1\2\3\4\5\6\7\8\9\10\11\                         # variable A ejecución
\SILENCIADOR\Si\No\
$M(11)=	"1",		#número de Colectores shunt 2 vías por planta
		"2",
		"3",
		"4",
		"5",
		"6",
		"7",
		"8",
		"9",
		"10",
		"11"
$N(11)=	"1",		#número de Colectores shunt 2 vías por planta para texto largo
		"2",
		"2",
		"2",
		"2",
		"2",
		"2",
		"2",
		"2",
		"2",
		"2"
$T(11)=	"",		#número de Colectores shunt 2 vías por planta para texto largo
		"",
		"y 1 Módulo colector Shunt 2 vías Ø 250",
		"y 2 Módulo colector Shunt 2 vías Ø 250",
		", 2 Módulo colector Shunt 2 vías Ø 250 y 1 Módulo colector Shunt 2 vías Ø 300",
		", 2 Módulo colector Shunt 2 vías Ø 250 y 2 Módulo colector Shunt 2 vías Ø 300",
		", 2 Módulo colector Shunt 2 vías Ø 250 y 3 Módulo colector Shunt 2 vías Ø 300",
		", 2 Módulo colector Shunt 2 vías Ø 250, 3 Módulo colector Shunt 2 vías Ø 300 y 1 Módulo colector Shunt 2 vías Ø 355",
		", 2 Módulo colector Shunt 2 vías Ø 250, 3 Módulo colector Shunt 2 vías Ø 300 y 2 Módulo colector Shunt 2 vías Ø 355",
		", 2 Módulo colector Shunt 2 vías Ø 250, 3 Módulo colector Shunt 2 vías Ø 300 y 2 Módulo colector Shunt 2 vías Ø 355",
		", 2 Módulo colector Shunt 2 vías Ø 250, 3 Módulo colector Shunt 2 vías Ø 300 y 2 Módulo colector Shunt 2 vías Ø 355"
$U(11)=	"3",	#metros de Módulo recto SPIRO VENT por planta
		"6",
		"9",
		"12",
		"15",
		"18",
		"21",
		"24",
		"27",
		"30",
		"33"
$P(11)=	"3",	#metros de Módulo recto SPIRO VENT por planta para texto largo
		"6",
		"6",
		"6",
		"6",
		"6",
		"6",
		"6",
		"6",
		"6",
		"6"
$Q(11)=	"",		#metros de Módulo recto SPIRO VENT por planta para texto largo
		"",
		"y 3 ml Módulo recto variable SPIRO VENT Ø 250",
		"y 6 ml Módulo recto variable SPIRO VENT Ø 250",
		", 6 ml Módulo recto variable SPIRO VENT Ø 250 y 3 ml Módulo recto variable SPIRO VENT Ø 300",
		", 6 ml Módulo recto variable SPIRO VENT Ø 250 y 6 ml Módulo recto variable SPIRO VENT Ø 300",
		", 6 ml Módulo recto variable SPIRO VENT Ø 250 y 9 ml Módulo recto variable SPIRO VENT Ø 300",
		", 6 ml Módulo recto variable SPIRO VENT Ø 250 y 9 ml Módulo recto variable SPIRO VENT Ø 300 y 3 ml Módulo recto variable SPIRO VENT Ø 355",
		", 6 ml Módulo recto variable SPIRO VENT Ø 250 y 9 ml Módulo recto variable SPIRO VENT Ø 300 y 6 ml Módulo recto variable SPIRO VENT Ø 355",
		", 6 ml Módulo recto variable SPIRO VENT Ø 250 y 9 ml Módulo recto variable SPIRO VENT Ø 300 y 9 ml Módulo recto variable SPIRO VENT Ø 355",
		", 6 ml Módulo recto variable SPIRO VENT Ø 250 y 9 ml Módulo recto variable SPIRO VENT Ø 300 y 12 ml Módulo recto variable SPIRO VENT Ø 355"
$R(11)=	"Ø 200",	#Ø para texto largo
		"Ø 200",
		"Ø 250",
		"Ø 250",
		"Ø 300",
		"Ø 300",
		"Ø 300",
		"Ø 355",
		"Ø 355",
		"Ø 355",
		"Ø 355"
$S(11)=	"",		#número de soporte a pared por planta para texto largo
		"",
		"y 1 Soporte a pared Ø 250",
		"y 2 Soporte a pared Ø 250",
		", 2 Soporte a pared Ø 250 y 1 Soporte a pared Ø 300",
		", 2 Soporte a pared Ø 250 y 2 Soporte a pared Ø 300",
		", 2 Soporte a pared Ø 250 y 3 Soporte a pared Ø 300",
		", 2 Soporte a pared Ø 250, 3 Soporte a pared Ø 300 y 1 Soporte a pared Ø 355",
		", 2 Soporte a pared Ø 250, 3 Soporte a pared Ø 300 y 2 Soporte a pared Ø 355",
		", 2 Soporte a pared Ø 250, 3 Soporte a pared Ø 300 y 3 Soporte a pared Ø 355",
		", 2 Soporte a pared Ø 250, 3 Soporte a pared Ø 300 y 4 Soporte a pared Ø 355"
$W(2)=	"1 Módulo silenciador circular SILENTEC SC",    # para texto largo
		""
CTL004: 1+1*(%A<c)
CTL005: 1*(%A>b & %A<e)
CTL006: 1*(%A>d & %A<h)
CTL007: 1*(%A>g)
CTH004: ATOF($U(%A))*(%A<c)+6*(%A>b)
CTH005: ATOF($U(%A))*(%A>b & %A<e)-6*(%A>b & %A<e)+6*(%A>d)
CTH006: ATOF($U(%A))*(%A>d & %A<h)-12*(%A>d & %A<h)+9*(%A>g)
CTH013: ATOF($U(%A))*(%A>g)-21*(%A>g)
CMCS2VC9001: ATOF($M(%A))*(%A<c)+2*(%A>b)
CMCS2VC9002: ATOF($M(%A))*(%A>b & %A<e)-2*(%A>b & %A<e)+2*(%A>d)
CMCS2VC9003: ATOF($M(%A))*(%A>d & %A<h)-4*(%A>d & %A<h)+3*(%A>g)
CMCS2VC9004: ATOF($M(%A))*(%A>g)-7*(%A>g)
CRCL010: 1*(%A>b)
CRCL015: 1*(%A>d)
CRCL021: 1*(%A>g)
CSPR003: ATOF($M(%A))*(%A<c)+2*(%A>b)
CSPR004:  ATOF($M(%A))*(%A>b & %A<e)-2*(%A>b & %A<e)+2*(%A>d)
CSPR005: ATOF($M(%A))*(%A>d & %A<h)-4*(%A>d & %A<h)+3*(%A>g)
CSPR006: ATOF($M(%A))*(%A>g)-7*(%A>g)
CTSL9004:1*(%A<c)
CTSL9005:1*(%A>b & %A<e)
CTSL9006:1*(%A>d & %A<h)
CTSL9007:1*(%A>g)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<c & %B=a)
ASL46005:1*(%A>b & %A<e & %B=a)
ASL86001:1*(%A>d & %A<h & %B=a)
ASL86002:1*(%A>g & %B=a)
\RESUMEN\Sistema de ventilación centralizada simple montante de 2 vías por planta en el habitat residencial tipo T2 (Dos plantas)\
\TEXTO\Suministro y fabricación de una red de conducto CONAIRE JG VENT CHB 2V, Tipo T2 ( 1 Salón y estancia, 1 Dormitorio, 2 Baños y aseos, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB032$** Ventilación JG VENT CHB T3 2V (03/01/2017)
Descripción paramétrica:
~~~
\Nº PLANTAS\1\2\3\4\5\6\7\8\9\10\11\                         # variable A ejecución
\SILENCIADOR\Si\No\
$M(11)=	"1",		#número de Colectores shunt 2 vías por planta
		"2",
		"3",
		"4",
		"5",
		"6",
		"7",
		"8",
		"9",
		"10",
		"11"
$N(11)=	"1",		#número de Colectores shunt 2 vías por planta para texto largo
		"2",
		"2",
		"2",
		"2",
		"2",
		"2",
		"2",
		"2",
		"2",
		"2"
$T(11)=	"",		#número de Colectores shunt 2 vías por planta para texto largo
		"",
		"y 1 Módulo colector Shunt 2 vías Ø 250",
		"y 2 Módulo colector Shunt 2 vías Ø 250",
		", 2 Módulo colector Shunt 2 vías Ø 250 y 1 Módulo colector Shunt 2 vías Ø 300",
		", 2 Módulo colector Shunt 2 vías Ø 250 y 2 Módulo colector Shunt 2 vías Ø 300",
		", 2 Módulo colector Shunt 2 vías Ø 250, 2 Módulo colector Shunt 2 vías Ø 300 y 1 Módulo colector Shunt 2 vías Ø 355",
		", 2 Módulo colector Shunt 2 vías Ø 250, 2 Módulo colector Shunt 2 vías Ø 300 y 2 Módulo colector Shunt 2 vías Ø 355",
		", 2 Módulo colector Shunt 2 vías Ø 250, 2 Módulo colector Shunt 2 vías Ø 300, 2 Módulo colector Shunt 2 vías Ø 355 y 1 Módulo colector Shunt 2 vías Ø 400",
		", 2 Módulo colector Shunt 2 vías Ø 250, 2 Módulo colector Shunt 2 vías Ø 300, 2 Módulo colector Shunt 2 vías Ø 355 y 2 Módulo colector Shunt 2 vías Ø 400",
		", 2 Módulo colector Shunt 2 vías Ø 250, 2 Módulo colector Shunt 2 vías Ø 300, 2 Módulo colector Shunt 2 vías Ø 355 y 3 Módulo colector Shunt 2 vías Ø 400"
$U(11)=	"3",	#metros de Módulo recto SPIRO VENT por planta
		"6",
		"9",
		"12",
		"15",
		"18",
		"21",
		"24",
		"27",
		"30",
		"33"
$P(11)=	"3",	#metros de Módulo recto SPIRO VENT por planta para texto largo
		"6",
		"6",
		"6",
		"6",
		"6",
		"6",
		"6",
		"6",
		"6",
		"6"
$Q(11)=	"",		#metros de Módulo recto SPIRO VENT por planta para texto largo
		"",
		"y 3 ml Módulo recto variable SPIRO VENT Ø 250",
		"y 6 ml Módulo recto variable SPIRO VENT Ø 250",
		", 6 ml Módulo recto variable SPIRO VENT Ø 250 y 3 ml Módulo recto variable SPIRO VENT Ø 300",
		", 6 ml Módulo recto variable SPIRO VENT Ø 250 y 6 ml Módulo recto variable SPIRO VENT Ø 300",
		", 6 ml Módulo recto variable SPIRO VENT Ø 250, 6 ml Módulo recto variable SPIRO VENT Ø 300 y 3 ml Módulo recto variable SPIRO VENT Ø 355",
		", 6 ml Módulo recto variable SPIRO VENT Ø 250, 6 ml Módulo recto variable SPIRO VENT Ø 300 y 6 ml Módulo recto variable SPIRO VENT Ø 355",
		", 6 ml Módulo recto variable SPIRO VENT Ø 250, 6 ml Módulo recto variable SPIRO VENT Ø 300, 6 ml Módulo recto variable SPIRO VENT Ø 355 y 3 ml Módulo recto variable SPIRO VENT Ø 400",
		", 6 ml Módulo recto variable SPIRO VENT Ø 250, 6 ml Módulo recto variable SPIRO VENT Ø 300, 6 ml Módulo recto variable SPIRO VENT Ø 355 y 6 ml Módulo recto variable SPIRO VENT Ø 400",
		", 6 ml Módulo recto variable SPIRO VENT Ø 250, 6 ml Módulo recto variable SPIRO VENT Ø 300, 6 ml Módulo recto variable SPIRO VENT Ø 355 y 9 ml Módulo recto variable SPIRO VENT Ø 400"
$R(11)=	"Ø 200",	#Ø para texto largo
		"Ø 200",
		"Ø 250",
		"Ø 250",
		"Ø 300",
		"Ø 300",
		"Ø 355",
		"Ø 355",
		"Ø 400",
		"Ø 400",
		"Ø 400"
$S(11)=	"",		#número de soporte a pared por planta para texto largo
		"",
		"y 1 Soporte a pared Ø 250",
		"y 2 Soporte a pared Ø 250",
		", 2 Soporte a pared Ø 250 y 1 Soporte a pared Ø 300",
		", 2 Soporte a pared Ø 250 y 2 Soporte a pared Ø 300",
		", 2 Soporte a pared Ø 250, 2 Soporte a pared Ø 300 y 1 Soporte a pared Ø 355",
		", 2 Soporte a pared Ø 250, 2 Soporte a pared Ø 300 y 2 Soporte a pared Ø 355",
		", 2 Soporte a pared Ø 250, 2 Soporte a pared Ø 300, 2 Soporte a pared Ø 355 y 1 Soporte a pared Ø 400",
		", 2 Soporte a pared Ø 250, 2 Soporte a pared Ø 300, 2 Soporte a pared Ø 355 y 2 Soporte a pared Ø 400",
		", 2 Soporte a pared Ø 250, 2 Soporte a pared Ø 300, 2 Soporte a pared Ø 355 y 3 Soporte a pared Ø 400"
$W(2)=	"1 Módulo silenciador circular SILENTEC SC",    # para texto largo
		""
CTL004: 1+1*(%A<c)
CTL005: 1*(%A>b & %A<e)
CTL006: 1*(%A>d & %A<g)
CTL007: 1*(%A>f & %A<i)
CTL008: 1*(%A>h)
CTH004: ATOF($U(%A))*(%A<c)+6*(%A>b)
CTH005: ATOF($U(%A))*(%A>b & %A<e)-6*(%A>b & %A<e)+6*(%A>d)
CTH006: ATOF($U(%A))*(%A>d & %A<g)-12*(%A>d & %A<g)+6*(%A>f)
CTH013: ATOF($U(%A))*(%A>f & %A<i)-18*(%A>f & %A<i)+6*(%A>h)
CTH014: ATOF($U(%A))*(%A>h)-24*(%A>h)
CMCS2VC9001: ATOF($M(%A))*(%A<c)+2*(%A>b)
CMCS2VC9002: ATOF($M(%A))*(%A>b & %A<e)-2*(%A>b & %A<e)+2*(%A>d)
CMCS2VC9003: ATOF($M(%A))*(%A>d & %A<g)-4*(%A>d & %A<g)+2*(%A>f)
CMCS2VC9004: ATOF($M(%A))*(%A>f & %A<i)-6*(%A>f & %A<i)+2*(%A>h)
CMCS2VC9005: ATOF($M(%A))*(%A>h)-8*(%A>h)
CRCL010: 1*(%A>b)
CRCL015: 1*(%A>d)
CRCL021: 1*(%A>f)
CRCL028: 1*(%A>h)
CSPR003: ATOF($M(%A))*(%A<c)+2*(%A>b)
CSPR004: ATOF($M(%A))*(%A>b & %A<e)-2*(%A>b & %A<e)+2*(%A>d)
CSPR005: ATOF($M(%A))*(%A>d & %A<g)-4*(%A>d & %A<g)+2*(%A>f)
CSPR006: ATOF($M(%A))*(%A>f & %A<i)-6*(%A>f & %A<i)+2*(%A>h)
CSPR007: ATOF($M(%A))*(%A>h)-8*(%A>h)
CTSL9004:1*(%A<c & %B=a)
CTSL9005:1*(%A>b & %A<e & %B=a)
CTSL9006:1*(%A>d & %A<g & %B=a)
CTSL9007:1*(%A>f & %A<i & %B=a)
CTSL9008:1*(%A>h & %B=a)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<c)
ASL46005:1*(%A>b & %A<e)
ASL86001:1*(%A>d & %A<g)
ASL86002:1*(%A>f & %A<i)
ASL89003:1*(%A>h)
\RESUMEN\Sistema de ventilación centralizada simple montante de 2 vías por planta en el habitat residencial tipo T3 (Tres plantas)\
\TEXTO\Suministro y fabricación de una red de conducto CONAIRE JG VENT CHB 2V, Tipo T3 ( 1 Salón y estancia, 2 Dormitorios, 1 Baño y aseo, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB042$** Ventilación JG VENT CHB T4 2V (03/01/2017)
Descripción paramétrica:
~~~
\Nº PLANTAS\1\2\3\4\5\6\7\8\9\10\11\                         # variable A ejecución
\SILENCIADOR\Si\No\
$M(11)=	"1",		#número de Colectores shunt 2 vías por planta
		"2",
		"3",
		"4",
		"5",
		"6",
		"7",
		"8",
		"9",
		"10",
		"11"
$N(11)=	"1",		#número de Colectores shunt 2 vías por planta para texto largo
		"2",
		"2",
		"2",
		"2",
		"2",
		"2",
		"2",
		"2",
		"2",
		"2"
$T(11)=	"",		#número de Colectores shunt 2 vías por planta para texto largo
		"",
		"y 1 Módulo colector Shunt 2 vías Ø 250",
		"y 2 Módulo colector Shunt 2 vías Ø 250",
		", 2 Módulo colector Shunt 2 vías Ø 250 y 1 Módulo colector Shunt 2 vías Ø 300",
		", 2 Módulo colector Shunt 2 vías Ø 250 y 2 Módulo colector Shunt 2 vías Ø 300",
		", 2 Módulo colector Shunt 2 vías Ø 250, 2 Módulo colector Shunt 2 vías Ø 300 y 1 Módulo colector Shunt 2 vías Ø 355",
		", 2 Módulo colector Shunt 2 vías Ø 250, 2 Módulo colector Shunt 2 vías Ø 300 y 2 Módulo colector Shunt 2 vías Ø 355",
		", 2 Módulo colector Shunt 2 vías Ø 250, 2 Módulo colector Shunt 2 vías Ø 300, 2 Módulo colector Shunt 2 vías Ø 355 y 1 Módulo colector Shunt 2 vías Ø 400",
		", 2 Módulo colector Shunt 2 vías Ø 250, 2 Módulo colector Shunt 2 vías Ø 300, 2 Módulo colector Shunt 2 vías Ø 355 y 2 Módulo colector Shunt 2 vías Ø 400",
		", 2 Módulo colector Shunt 2 vías Ø 250, 2 Módulo colector Shunt 2 vías Ø 300, 2 Módulo colector Shunt 2 vías Ø 355 y 3 Módulo colector Shunt 2 vías Ø 400"
$U(11)=	"3",	#metros de Módulo recto SPIRO VENT por planta
		"6",
		"9",
		"12",
		"15",
		"18",
		"21",
		"24",
		"27",
		"30",
		"33"
$P(11)=	"3",	#metros de Módulo recto SPIRO VENT por planta para texto largo
		"6",
		"6",
		"6",
		"6",
		"6",
		"6",
		"6",
		"6",
		"6",
		"6"
$Q(11)=	"",		#metros de Módulo recto SPIRO VENT por planta para texto largo
		"",
		"y 3 ml Módulo recto variable SPIRO VENT Ø 250",
		"y 6 ml Módulo recto variable SPIRO VENT Ø 250",
		", 6 ml Módulo recto variable SPIRO VENT Ø 250 y 3 ml Módulo recto variable SPIRO VENT Ø 300",
		", 6 ml Módulo recto variable SPIRO VENT Ø 250 y 6 ml Módulo recto variable SPIRO VENT Ø 300",
		", 6 ml Módulo recto variable SPIRO VENT Ø 250, 6 ml Módulo recto variable SPIRO VENT Ø 300 y 3 ml Módulo recto variable SPIRO VENT Ø 355",
		", 6 ml Módulo recto variable SPIRO VENT Ø 250, 6 ml Módulo recto variable SPIRO VENT Ø 300 y 6 ml Módulo recto variable SPIRO VENT Ø 355",
		", 6 ml Módulo recto variable SPIRO VENT Ø 250, 6 ml Módulo recto variable SPIRO VENT Ø 300, 6 ml Módulo recto variable SPIRO VENT Ø 355 y 3 ml Módulo recto variable SPIRO VENT Ø 400",
		", 6 ml Módulo recto variable SPIRO VENT Ø 250, 6 ml Módulo recto variable SPIRO VENT Ø 300, 6 ml Módulo recto variable SPIRO VENT Ø 355 y 6 ml Módulo recto variable SPIRO VENT Ø 400",
		", 6 ml Módulo recto variable SPIRO VENT Ø 250, 6 ml Módulo recto variable SPIRO VENT Ø 300, 6 ml Módulo recto variable SPIRO VENT Ø 355 y 9 ml Módulo recto variable SPIRO VENT Ø 400"
$R(11)=	"Ø 200",	#Ø para texto largo
		"Ø 200",
		"Ø 250",
		"Ø 250",
		"Ø 300",
		"Ø 300",
		"Ø 355",
		"Ø 355",
		"Ø 400",
		"Ø 400",
		"Ø 400"
$S(11)=	"",		#número de soporte a pared por planta para texto largo
		"",
		"y 1 Soporte a pared Ø 250",
		"y 2 Soporte a pared Ø 250",
		", 2 Soporte a pared Ø 250 y 1 Soporte a pared Ø 300",
		", 2 Soporte a pared Ø 250 y 2 Soporte a pared Ø 300",
		", 2 Soporte a pared Ø 250, 2 Soporte a pared Ø 300 y 1 Soporte a pared Ø 355",
		", 2 Soporte a pared Ø 250, 2 Soporte a pared Ø 300 y 2 Soporte a pared Ø 355",
		", 2 Soporte a pared Ø 250, 2 Soporte a pared Ø 300, 2 Soporte a pared Ø 355 y 1 Soporte a pared Ø 400",
		", 2 Soporte a pared Ø 250, 2 Soporte a pared Ø 300, 2 Soporte a pared Ø 355 y 2 Soporte a pared Ø 400",
		", 2 Soporte a pared Ø 250, 2 Soporte a pared Ø 300, 2 Soporte a pared Ø 355 y 3 Soporte a pared Ø 400"
$W(2)=	"1 Módulo silenciador circular SILENTEC SC",    # para texto largo
		""
CTL004: 1+1*(%A<c)
CTL005: 1*(%A>b & %A<e)
CTL006: 1*(%A>d & %A<g)
CTL007: 1*(%A>f & %A<i)
CTL008: 1*(%A>h)
CTH004: ATOF($U(%A))*(%A<c)+6*(%A>b)
CTH005: ATOF($U(%A))*(%A>b & %A<e)-6*(%A>b & %A<e)+6*(%A>d)
CTH006: ATOF($U(%A))*(%A>d & %A<g)-12*(%A>d & %A<g)+6*(%A>f)
CTH013: ATOF($U(%A))*(%A>f & %A<i)-18*(%A>f & %A<i)+6*(%A>h)
CTH014: ATOF($U(%A))*(%A>h)-24*(%A>h)
CMCS2VC9001: ATOF($M(%A))*(%A<c)+2*(%A>b)
CMCS2VC9002: ATOF($M(%A))*(%A>b & %A<e)-2*(%A>b & %A<e)+2*(%A>d)
CMCS2VC9003: ATOF($M(%A))*(%A>d & %A<g)-4*(%A>d & %A<g)+2*(%A>f)
CMCS2VC9004: ATOF($M(%A))*(%A>f & %A<i)-6*(%A>f & %A<i)+2*(%A>h)
CMCS2VC9005: ATOF($M(%A))*(%A>h)-8*(%A>h)
CRCL010: 1*(%A>b)
CRCL015: 1*(%A>d)
CRCL021: 1*(%A>f)
CRCL028: 1*(%A>h)
CSPR003: ATOF($M(%A))*(%A<c)+2*(%A>b)
CSPR004: ATOF($M(%A))*(%A>b & %A<e)-2*(%A>b & %A<e)+2*(%A>d)
CSPR005: ATOF($M(%A))*(%A>d & %A<g)-4*(%A>d & %A<g)+2*(%A>f)
CSPR006: ATOF($M(%A))*(%A>f & %A<i)-6*(%A>f & %A<i)+2*(%A>h)
CSPR007: ATOF($M(%A))*(%A>h)-8*(%A>h)
CTSL9004:1*(%A<c)
CTSL9005:1*(%A>b & %A<e)
CTSL9006:1*(%A>d & %A<g)
CTSL9007:1*(%A>f & %A<i)
CTSL9008:1*(%A>h)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A<c & %B=a)
ASL46005:1*(%A>b & %A<e & %B=a)
ASL86001:1*(%A>d & %A<g & %B=a)
ASL86002:1*(%A>f & %A<i & %B=a)
ASL89003:1*(%A>h & %B=a)
\RESUMEN\Sistema de ventilación centralizada simple montante de 2 vías por planta en el habitat residencial tipo T4 (Cuatro plantas)\
\TEXTO\Suministro yfabricación de una red de conducto CONAIRE JG VENT CHB 2V, Tipo T4 ( 1 Salón y estancia, 2 Dormitorios, 2 Baños y aseos, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB052$** Ventilación JG VENT CHB T5 2V (03/01/2017)
Descripción paramétrica:
~~~
\Nº PLANTAS\1\2\3\4\5\6\7\8\9\10\11\                         # variable A ejecución
\SILENCIADOR\Si\No\
$M(11)=	"1",		#número de Colectores shunt 2 vías por planta
		"2",
		"3",
		"4",
		"5",
		"6",
		"7",
		"8",
		"9",
		"10",
		"11"
$N(11)=	"1",		#número de Colectores shunt 2 vías por planta para texto largo
		"1",
		"1",
		"1",
		"1",
		"1",
		"1",
		"1",
		"1",
		"1",
		"1"
$T(11)=	"",		#número de Colectores shunt 2 vías por planta para texto largo
		"y 1 Módulo colector Shunt 2 vías Ø 250",
		", 1 Módulo colector Shunt 2 vías Ø 250 y 1 Módulo colector Shunt 2 vías Ø 300",
		", 1 Módulo colector Shunt 2 vías Ø 250, 1 Módulo colector Shunt 2 vías Ø 300 y 1 Módulo colector Shunt 2 vías Ø 355",
		", 1 Módulo colector Shunt 2 vías Ø 250, 1 Módulo colector Shunt 2 vías Ø 300 y 2 Módulo colector Shunt 2 vías Ø 355",
		", 1 Módulo colector Shunt 2 vías Ø 250, 1 Módulo colector Shunt 2 vías Ø 300, 2 Módulo colector Shunt 2 vías Ø 355 y 1 Módulo colector Shunt 2 vías Ø 400",
		", 1 Módulo colector Shunt 2 vías Ø 250, 1 Módulo colector Shunt 2 vías Ø 300, 2 Módulo colector Shunt 2 vías Ø 355 y 2 Módulo colector Shunt 2 vías Ø 400",
		", 1 Módulo colector Shunt 2 vías Ø 250, 1 Módulo colector Shunt 2 vías Ø 300, 2 Módulo colector Shunt 2 vías Ø 355, 2 Módulo colector Shunt 2 vías Ø 400 y 1 Módulo colector Shunt 2 vías Ø 450",
		", 1 Módulo colector Shunt 2 vías Ø 250, 1 Módulo colector Shunt 2 vías Ø 300, 2 Módulo colector Shunt 2 vías Ø 355, 2 Módulo colector Shunt 2 vías Ø 400 y 2 Módulo colector Shunt 2 vías Ø 450",
		", 1 Módulo colector Shunt 2 vías Ø 250, 1 Módulo colector Shunt 2 vías Ø 300, 2 Módulo colector Shunt 2 vías Ø 355, 2 Módulo colector Shunt 2 vías Ø 400 y 3 Módulo colector Shunt 2 vías Ø 450",
		", 1 Módulo colector Shunt 2 vías Ø 250, 1 Módulo colector Shunt 2 vías Ø 300, 2 Módulo colector Shunt 2 vías Ø 355, 2 Módulo colector Shunt 2 vías Ø 400, 3 Módulo colector Shunt 2 vías Ø 450 y 1 Módulo colector Shunt 2 vías Ø 500"
$U(11)=	"3",	#metros de Módulo recto SPIRO VENT por planta
		"6",
		"9",
		"12",
		"15",
		"18",
		"21",
		"24",
		"27",
		"30",
		"33"
$P(11)=	"3",	#metros de Módulo recto SPIRO VENT por planta para texto largo
		"3",
		"3",
		"3",
		"3",
		"3",
		"3",
		"3",
		"3",
		"3",
		"3"
$Q(11)=	"",		#metros de Módulo recto SPIRO VENT por planta para texto largo
		"y 3 ml Módulo recto variable SPIRO VENT Ø 250",
		", 3 ml Módulo recto variable SPIRO VENT Ø 250 y 3 ml Módulo recto variable SPIRO VENT Ø 300",
		", 3 ml Módulo recto variable SPIRO VENT Ø 250, 3 ml Módulo recto variable SPIRO VENT Ø 300 y 3 ml Módulo recto variable SPIRO VENT Ø 355",
		", 3 ml Módulo recto variable SPIRO VENT Ø 250, 3 ml Módulo recto variable SPIRO VENT Ø 300 y 6 ml Módulo recto variable SPIRO VENT Ø 355",
		", 3 ml Módulo recto variable SPIRO VENT Ø 250, 3 ml Módulo recto variable SPIRO VENT Ø 300, 6 ml Módulo recto variable SPIRO VENT Ø 355 y 3 ml Módulo recto variable SPIRO VENT Ø 400",
		", 3 ml Módulo recto variable SPIRO VENT Ø 250, 3 ml Módulo recto variable SPIRO VENT Ø 300, 6 ml Módulo recto variable SPIRO VENT Ø 355 y 6 ml Módulo recto variable SPIRO VENT Ø 400",
		", 3 ml Módulo recto variable SPIRO VENT Ø 250, 3 ml Módulo recto variable SPIRO VENT Ø 300, 6 ml Módulo recto variable SPIRO VENT Ø 355, 6 ml Módulo recto variable SPIRO VENT Ø 400 y 3 ml Módulo recto variable SPIRO VENT Ø 450",
		", 3 ml Módulo recto variable SPIRO VENT Ø 250, 3 ml Módulo recto variable SPIRO VENT Ø 300, 6 ml Módulo recto variable SPIRO VENT Ø 355, 6 ml Módulo recto variable SPIRO VENT Ø 400 y 6 ml Módulo recto variable SPIRO VENT Ø 450",
		", 3 ml Módulo recto variable SPIRO VENT Ø 250, 3 ml Módulo recto variable SPIRO VENT Ø 300, 6 ml Módulo recto variable SPIRO VENT Ø 355, 6 ml Módulo recto variable SPIRO VENT Ø 400 y 9 ml Módulo recto variable SPIRO VENT Ø 450",
		", 3 ml Módulo recto variable SPIRO VENT Ø 250, 3 ml Módulo recto variable SPIRO VENT Ø 300, 6 ml Módulo recto variable SPIRO VENT Ø 355, 6 ml Módulo recto variable SPIRO VENT Ø 400, 9 ml Módulo recto variable SPIRO VENT Ø 450 y 3 ml Módulo recto variable SPIRO VENT Ø 500"
$R(11)=	"Ø 200",	#Ø para texto largo
		"Ø 250",
		"Ø 300",
		"Ø 355",
		"Ø 355",
		"Ø 400",
		"Ø 400",
		"Ø 450",
		"Ø 450",
		"Ø 450",
		"Ø 500"
$S(11)=	"",		#número de soporte a pared por planta para texto largo
		"y 1 Soporte a pared Ø 250",
		", 1 Soporte a pared Ø 250 y 1 Soporte a pared Ø 300",
		", 1 Soporte a pared Ø 250, 1 Soporte a pared Ø 300 y 1 Soporte a pared Ø 355",
		", 1 Soporte a pared Ø 250, 1 Soporte a pared Ø 300 y 2 Soporte a pared Ø 355",
		", 1 Soporte a pared Ø 250, 1 Soporte a pared Ø 300, 2 Soporte a pared Ø 355 y 1 Soporte a pared Ø 400",
		", 1 Soporte a pared Ø 250, 1 Soporte a pared Ø 300, 2 Soporte a pared Ø 355 y 2 Soporte a pared Ø 400",
		", 1 Soporte a pared Ø 250, 1 Soporte a pared Ø 300, 2 Soporte a pared Ø 355, 2 Soporte a pared Ø 400 y 1 Soporte a pared Ø 450",
		", 1 Soporte a pared Ø 250, 1 Soporte a pared Ø 300, 2 Soporte a pared Ø 355, 2 Soporte a pared Ø 400 y 2 Soporte a pared Ø 450",
		", 1 Soporte a pared Ø 250, 1 Soporte a pared Ø 300, 2 Soporte a pared Ø 355, 2 Soporte a pared Ø 400 y 3 Soporte a pared Ø 450",
		", 1 Soporte a pared Ø 250, 1 Soporte a pared Ø 300, 2 Soporte a pared Ø 355, 2 Soporte a pared Ø 400, 3 Soporte a pared Ø 450 y 1 Soporte a pared Ø 500"
$W(2)=	"1 Módulo silenciador circular SILENTEC SC",    # para texto largo
		""
CTL004: 1+1*(%A=a)
CTL005: 1*(%A=b)
CTL006: 1*(%A=c)
CTL007: 1*(%A>c & %A<f)
CTL008: 1*(%A>e & %A<h)
CTL009: 1*(%A>g & %A<k)
CTL010: 1*(%A=k)
CTH004: ATOF($U(%A))*(%A=a)+3*(%A>a)
CTH005: ATOF($U(%A))*(%A=b)-3*(%A=b)+3*(%A>b)
CTH006: ATOF($U(%A))*(%A=c)-6*(%A=c)+3*(%A>c)
CTH013: ATOF($U(%A))*(%A>c & %A<f)-9*(%A>c & %A<f)+6*(%A>e)
CTH014: ATOF($U(%A))*(%A>e & %A<h)-15*(%A>e & %A<h)+6*(%A>g)
CTH015: ATOF($U(%A))*(%A>g & %A<k)-21*(%A>g & %A<k)+9*(%A>j)
CTH027: ATOF($U(%A))*(%A=k)-30*(%A=k)
CMCS2VC9001: ATOF($M(%A))*(%A=a)+1*(%A>a)
CMCS2VC9002: ATOF($M(%A))*(%A=b)-1*(%A=b)+1*(%A>b)
CMCS2VC9003: ATOF($M(%A))*(%A=c) -2*(%A=c)+1*(%A>c)
CMCS2VC9004: ATOF($M(%A))*(%A>c & %A<f)-3*(%A>c & %A<f)+2*(%A>e)
CMCS2VC9005: ATOF($M(%A))*(%A>e & %A<h)-5*(%A>e & %A<h)+2*(%A>g)
CMCS2VC9006: ATOF($M(%A))*(%A>g & %A<k)-7*(%A>g & %A<k)+3*(%A>j)
CMCS2VC9007: ATOF($M(%A))*(%A=k)-10*(%A>j)
CRCL010: 1*(%A>a)
CRCL015: 1*(%A>b)
CRCL021: 1*(%A>c)
CRCL028: 1*(%A>e)
CRCL036: 1*(%A>g)
CRCL042: 1*(%A>j)
CSPR003:  ATOF($M(%A))*(%A=a)+1*(%A>a)
CSPR004: ATOF($M(%A))*(%A=b)-1*(%A=b)+1*(%A>b)
CSPR005: ATOF($M(%A))*(%A=c) -2*(%A=c)+1*(%A>c)
CSPR006: ATOF($M(%A))*(%A>c & %A<f)-3*(%A>c & %A<f)+2*(%A>e)
CSPR007: ATOF($M(%A))*(%A>e & %A<h)-5*(%A>e & %A<h)+2*(%A>g)
CSPR008: ATOF($M(%A))*(%A>g & %A<k)-7*(%A>g & %A<k)+3*(%A>j)
CSPR009: ATOF($M(%A))*(%A=k)-10*(%A>j)
CTSL9004:1*(%A=a)
CTSL9005:1*(%A=b)
CTSL9006:1*(%A=c)
CTSL9007:1*(%A>c & %A<f)
CTSL9008:1*(%A>e & %A<h)
CTSL9009:1*(%A>g & %A<k)
CTSL9010:1*(%A=k)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A=a & %B=a)
ASL46005:1*(%A=b & %B=a)
ASL86001:1*(%A=c & %B=a)
ASL86002:1*(%A>c & %A<f & %B=a)
ASL89003:1*(%A>e & %A<h & %B=a)
ASL89004:1*(%A>g & %A<k & %B=a)
ASL89005:1*(%A=k & %B=a)
\RESUMEN\Sistema de ventilación centralizada simple montante de 2 vías por planta en el habitat residencial tipo T5 (Cinco plantas)\
\TEXTO\Suministro y fabricación de una red de conducto CONAIRE JG VENT CHB 2V, Tipo T5 ( 1 Salón y estancia, 3 Dormitorios, 1 Baño y aseo, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB062$** Ventilación JG VENT CHB T6 2V (03/01/2017)
Descripción paramétrica:
~~~
\Nº PLANTAS\1\2\3\4\5\6\7\8\9\10\11\                         # variable A ejecución
\SILENCIADOR\Si\No\
$M(11)=	"1",		#número de Colectores shunt 2 vías por planta
		"2",
		"3",
		"4",
		"5",
		"6",
		"7",
		"8",
		"9",
		"10",
		"11"
$N(11)=	"1",		#número de Colectores shunt 2 vías por planta para texto largo
		"1",
		"1",
		"1",
		"1",
		"1",
		"1",
		"1",
		"1",
		"1",
		"1"
$T(11)=	"",		#número de Colectores shunt 2 vías por planta para texto largo
		"y 1 Módulo colector Shunt 2 vías Ø 250",
		", 1 Módulo colector Shunt 2 vías Ø 250 y 1 Módulo colector Shunt 2 vías Ø 300",
		", 1 Módulo colector Shunt 2 vías Ø 250, 1 Módulo colector Shunt 2 vías Ø 300 y 1 Módulo colector Shunt 2 vías Ø 355",
		", 1 Módulo colector Shunt 2 vías Ø 250, 1 Módulo colector Shunt 2 vías Ø 300 y 2 Módulo colector Shunt 2 vías Ø 355",
		", 1 Módulo colector Shunt 2 vías Ø 250, 1 Módulo colector Shunt 2 vías Ø 300, 2 Módulo colector Shunt 2 vías Ø 355 y 1 Módulo colector Shunt 2 vías Ø 400",
		", 1 Módulo colector Shunt 2 vías Ø 250, 1 Módulo colector Shunt 2 vías Ø 300, 2 Módulo colector Shunt 2 vías Ø 355 y 2 Módulo colector Shunt 2 vías Ø 400",
		", 1 Módulo colector Shunt 2 vías Ø 250, 1 Módulo colector Shunt 2 vías Ø 300, 2 Módulo colector Shunt 2 vías Ø 355, 2 Módulo colector Shunt 2 vías Ø 400 y 1 Módulo colector Shunt 2 vías Ø 450",
		", 1 Módulo colector Shunt 2 vías Ø 250, 1 Módulo colector Shunt 2 vías Ø 300, 2 Módulo colector Shunt 2 vías Ø 355, 2 Módulo colector Shunt 2 vías Ø 400 y 2 Módulo colector Shunt 2 vías Ø 450",
		", 1 Módulo colector Shunt 2 vías Ø 250, 1 Módulo colector Shunt 2 vías Ø 300, 2 Módulo colector Shunt 2 vías Ø 355, 2 Módulo colector Shunt 2 vías Ø 400 y 3 Módulo colector Shunt 2 vías Ø 450",
		", 1 Módulo colector Shunt 2 vías Ø 250, 1 Módulo colector Shunt 2 vías Ø 300, 2 Módulo colector Shunt 2 vías Ø 355, 2 Módulo colector Shunt 2 vías Ø 400, 3 Módulo colector Shunt 2 vías Ø 450 y 1 Módulo colector Shunt 2 vías Ø 500"
$U(11)=	"3",	#metros de Módulo recto SPIRO VENT por planta
		"6",
		"9",
		"12",
		"15",
		"18",
		"21",
		"24",
		"27",
		"30",
		"33"
$P(11)=	"3",	#metros de Módulo recto SPIRO VENT por planta para texto largo
		"3",
		"3",
		"3",
		"3",
		"3",
		"3",
		"3",
		"3",
		"3",
		"3"
$Q(11)=	"",		#metros de Módulo recto SPIRO VENT por planta para texto largo
		"y 3 ml Módulo recto variable SPIRO VENT Ø 250",
		", 3 ml Módulo recto variable SPIRO VENT Ø 250 y 3 ml Módulo recto variable SPIRO VENT Ø 300",
		", 3 ml Módulo recto variable SPIRO VENT Ø 250, 3 ml Módulo recto variable SPIRO VENT Ø 300 y 3 ml Módulo recto variable SPIRO VENT Ø 355",
		", 3 ml Módulo recto variable SPIRO VENT Ø 250, 3 ml Módulo recto variable SPIRO VENT Ø 300 y 6 ml Módulo recto variable SPIRO VENT Ø 355",
		", 3 ml Módulo recto variable SPIRO VENT Ø 250, 3 ml Módulo recto variable SPIRO VENT Ø 300, 6 ml Módulo recto variable SPIRO VENT Ø 355 y 3 ml Módulo recto variable SPIRO VENT Ø 400",
		", 3 ml Módulo recto variable SPIRO VENT Ø 250, 3 ml Módulo recto variable SPIRO VENT Ø 300, 6 ml Módulo recto variable SPIRO VENT Ø 355 y 6 ml Módulo recto variable SPIRO VENT Ø 400",
		", 3 ml Módulo recto variable SPIRO VENT Ø 250, 3 ml Módulo recto variable SPIRO VENT Ø 300, 6 ml Módulo recto variable SPIRO VENT Ø 355, 6 ml Módulo recto variable SPIRO VENT Ø 400 y 3 ml Módulo recto variable SPIRO VENT Ø 450",
		", 3 ml Módulo recto variable SPIRO VENT Ø 250, 3 ml Módulo recto variable SPIRO VENT Ø 300, 6 ml Módulo recto variable SPIRO VENT Ø 355, 6 ml Módulo recto variable SPIRO VENT Ø 400 y 6 ml Módulo recto variable SPIRO VENT Ø 450",
		", 3 ml Módulo recto variable SPIRO VENT Ø 250, 3 ml Módulo recto variable SPIRO VENT Ø 300, 6 ml Módulo recto variable SPIRO VENT Ø 355, 6 ml Módulo recto variable SPIRO VENT Ø 400 y 9 ml Módulo recto variable SPIRO VENT Ø 450",
		", 3 ml Módulo recto variable SPIRO VENT Ø 250, 3 ml Módulo recto variable SPIRO VENT Ø 300, 6 ml Módulo recto variable SPIRO VENT Ø 355, 6 ml Módulo recto variable SPIRO VENT Ø 400, 9 ml Módulo recto variable SPIRO VENT Ø 450 y 3 ml Módulo recto variable SPIRO VENT Ø 500"
$R(11)=	"Ø 200",	#Ø para texto largo
		"Ø 250",
		"Ø 300",
		"Ø 355",
		"Ø 355",
		"Ø 400",
		"Ø 400",
		"Ø 450",
		"Ø 450",
		"Ø 450",
		"Ø 500"
$S(11)=	"",		#número de soporte a pared por planta para texto largo
		"y 1 Soporte a pared Ø 250",
		", 1 Soporte a pared Ø 250 y 1 Soporte a pared Ø 300",
		", 1 Soporte a pared Ø 250, 1 Soporte a pared Ø 300 y 1 Soporte a pared Ø 355",
		", 1 Soporte a pared Ø 250, 1 Soporte a pared Ø 300 y 2 Soporte a pared Ø 355",
		", 1 Soporte a pared Ø 250, 1 Soporte a pared Ø 300, 2 Soporte a pared Ø 355 y 1 Soporte a pared Ø 400",
		", 1 Soporte a pared Ø 250, 1 Soporte a pared Ø 300, 2 Soporte a pared Ø 355 y 2 Soporte a pared Ø 400",
		", 1 Soporte a pared Ø 250, 1 Soporte a pared Ø 300, 2 Soporte a pared Ø 355, 2 Soporte a pared Ø 400 y 1 Soporte a pared Ø 450",
		", 1 Soporte a pared Ø 250, 1 Soporte a pared Ø 300, 2 Soporte a pared Ø 355, 2 Soporte a pared Ø 400 y 2 Soporte a pared Ø 450",
		", 1 Soporte a pared Ø 250, 1 Soporte a pared Ø 300, 2 Soporte a pared Ø 355, 2 Soporte a pared Ø 400 y 3 Soporte a pared Ø 450",
		", 1 Soporte a pared Ø 250, 1 Soporte a pared Ø 300, 2 Soporte a pared Ø 355, 2 Soporte a pared Ø 400, 3 Soporte a pared Ø 450 y 1 Soporte a pared Ø 500"
$W(2)=	"1 Módulo silenciador circular SILENTEC SC",    # para texto largo
		""
CTL004: 1+1*(%A=a)
CTL005: 1*(%A=b)
CTL006: 1*(%A=c)
CTL007: 1*(%A>c & %A<f)
CTL008: 1*(%A>e & %A<h)
CTL009: 1*(%A>g & %A<k)
CTL010: 1*(%A=k)
CTH004: ATOF($U(%A))*(%A=a)+3*(%A>a)
CTH005: ATOF($U(%A))*(%A=b)-3*(%A=b)+3*(%A>b)
CTH006: ATOF($U(%A))*(%A=c)-6*(%A=c)+3*(%A>c)
CTH013: ATOF($U(%A))*(%A>c & %A<f)-9*(%A>c & %A<f)+6*(%A>e)
CTH014: ATOF($U(%A))*(%A>e & %A<h)-15*(%A>e & %A<h)+6*(%A>g)
CTH015: ATOF($U(%A))*(%A>g & %A<k)-21*(%A>g & %A<k)+9*(%A>j)
CTH027: ATOF($U(%A))*(%A=k)-30*(%A=k)
CMCS2VC9001: ATOF($M(%A))*(%A=a)+1*(%A>a)
CMCS2VC9002: ATOF($M(%A))*(%A=b)-1*(%A=b)+1*(%A>b)
CMCS2VC9003: ATOF($M(%A))*(%A=c) -2*(%A=c)+1*(%A>c)
CMCS2VC9004: ATOF($M(%A))*(%A>c & %A<f)-3*(%A>c & %A<f)+2*(%A>e)
CMCS2VC9005: ATOF($M(%A))*(%A>e & %A<h)-5*(%A>e & %A<h)+2*(%A>g)
CMCS2VC9006: ATOF($M(%A))*(%A>g & %A<k)-7*(%A>g & %A<k)+3*(%A>j)
CMCS2VC9007: ATOF($M(%A))*(%A=k)-10*(%A>j)
CRCL010: 1*(%A>a)
CRCL015: 1*(%A>b)
CRCL021: 1*(%A>c)
CRCL028: 1*(%A>e)
CRCL036: 1*(%A>g)
CRCL042: 1*(%A>j)
CSPR003:  ATOF($M(%A))*(%A=a)+1*(%A>a)
CSPR004: ATOF($M(%A))*(%A=b)-1*(%A=b)+1*(%A>b)
CSPR005: ATOF($M(%A))*(%A=c) -2*(%A=c)+1*(%A>c)
CSPR006: ATOF($M(%A))*(%A>c & %A<f)-3*(%A>c & %A<f)+2*(%A>e)
CSPR007: ATOF($M(%A))*(%A>e & %A<h)-5*(%A>e & %A<h)+2*(%A>g)
CSPR008: ATOF($M(%A))*(%A>g & %A<k)-7*(%A>g & %A<k)+3*(%A>j)
CSPR009: ATOF($M(%A))*(%A=k)-10*(%A>j)
CTSL9004:1*(%A=a)
CTSL9005:1*(%A=b)
CTSL9006:1*(%A=c)
CTSL9007:1*(%A>c & %A<f)
CTSL9008:1*(%A>e & %A<h)
CTSL9009:1*(%A>g & %A<k)
CTSL9010:1*(%A=k)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A=a & %B=a)
ASL46005:1*(%A=b & %B=a)
ASL86001:1*(%A=c & %B=a)
ASL86002:1*(%A>c & %A<f & %B=a)
ASL89003:1*(%A>e & %A<h & %B=a)
ASL89004:1*(%A>g & %A<k & %B=a)
ASL89005:1*(%A=k & %B=a)
\RESUMEN\Sistema de ventilación centralizada simple montante de 2 vías por planta en el habitat residencial tipo T6 (Seis plantas)\
\TEXTO\Suministro y fabricación de una red de conducto CONAIRE JG VENT CHB 2V, Tipo T6 ( 1 Salón y estancia, 3 Dormitorios, 2 Baños y aseos, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB072$** Ventilación JG VENT CHB T7 2V (03/01/2017)
Descripción paramétrica:
~~~
\Nº PLANTAS\1\2\3\4\5\6\7\8\9\10\11\                         # variable A ejecución
\SILENCIADOR\Si\No\
$M(11)=	"1",		#número de Colectores shunt 2 vías por planta
		"2",
		"3",
		"4",
		"5",
		"6",
		"7",
		"8",
		"9",
		"10",
		"11"
$N(11)=	"1",		#número de Colectores shunt 2 vías por planta para texto largo
		"1",
		"1",
		"1",
		"1",
		"1",
		"1",
		"1",
		"1",
		"1",
		"1"
$T(11)=	"",		#número de Colectores shunt 2 vías por planta para texto largo
		"y 1 Módulo colector Shunt 2 vías Ø 250",
		", 1 Módulo colector Shunt 2 vías Ø 250 y 1 Módulo colector Shunt 2 vías Ø 300",
		", 1 Módulo colector Shunt 2 vías Ø 250, 1 Módulo colector Shunt 2 vías Ø 300 y 1 Módulo colector Shunt 2 vías Ø 355",
		", 1 Módulo colector Shunt 2 vías Ø 250, 1 Módulo colector Shunt 2 vías Ø 300 y 2 Módulo colector Shunt 2 vías Ø 355",
		", 1 Módulo colector Shunt 2 vías Ø 250, 1 Módulo colector Shunt 2 vías Ø 300, 2 Módulo colector Shunt 2 vías Ø 355 y 1 Módulo colector Shunt 2 vías Ø 400",
		", 1 Módulo colector Shunt 2 vías Ø 250, 1 Módulo colector Shunt 2 vías Ø 300, 2 Módulo colector Shunt 2 vías Ø 355 y 2 Módulo colector Shunt 2 vías Ø 400",
		", 1 Módulo colector Shunt 2 vías Ø 250, 1 Módulo colector Shunt 2 vías Ø 300, 2 Módulo colector Shunt 2 vías Ø 355, 2 Módulo colector Shunt 2 vías Ø 400 y 1 Módulo colector Shunt 2 vías Ø 450",
		", 1 Módulo colector Shunt 2 vías Ø 250, 1 Módulo colector Shunt 2 vías Ø 300, 2 Módulo colector Shunt 2 vías Ø 355, 2 Módulo colector Shunt 2 vías Ø 400 y 2 Módulo colector Shunt 2 vías Ø 450",
		", 1 Módulo colector Shunt 2 vías Ø 250, 1 Módulo colector Shunt 2 vías Ø 300, 2 Módulo colector Shunt 2 vías Ø 355, 2 Módulo colector Shunt 2 vías Ø 400 y 3 Módulo colector Shunt 2 vías Ø 450",
		", 1 Módulo colector Shunt 2 vías Ø 250, 1 Módulo colector Shunt 2 vías Ø 300, 2 Módulo colector Shunt 2 vías Ø 355, 2 Módulo colector Shunt 2 vías Ø 400, 3 Módulo colector Shunt 2 vías Ø 450 y 1 Módulo colector Shunt 2 vías Ø 500"
$U(11)=	"3",	#metros de Módulo recto SPIRO VENT por planta
		"6",
		"9",
		"12",
		"15",
		"18",
		"21",
		"24",
		"27",
		"30",
		"33"
$P(11)=	"3",	#metros de Módulo recto SPIRO VENT por planta para texto largo
		"3",
		"3",
		"3",
		"3",
		"3",
		"3",
		"3",
		"3",
		"3",
		"3"
$Q(11)=	"",		#metros de Módulo recto SPIRO VENT por planta para texto largo
		"y 3 ml Módulo recto variable SPIRO VENT Ø 250",
		", 3 ml Módulo recto variable SPIRO VENT Ø 250 y 3 ml Módulo recto variable SPIRO VENT Ø 300",
		", 3 ml Módulo recto variable SPIRO VENT Ø 250, 3 ml Módulo recto variable SPIRO VENT Ø 300 y 3 ml Módulo recto variable SPIRO VENT Ø 355",
		", 3 ml Módulo recto variable SPIRO VENT Ø 250, 3 ml Módulo recto variable SPIRO VENT Ø 300 y 6 ml Módulo recto variable SPIRO VENT Ø 355",
		", 3 ml Módulo recto variable SPIRO VENT Ø 250, 3 ml Módulo recto variable SPIRO VENT Ø 300, 6 ml Módulo recto variable SPIRO VENT Ø 355 y 3 ml Módulo recto variable SPIRO VENT Ø 400",
		", 3 ml Módulo recto variable SPIRO VENT Ø 250, 3 ml Módulo recto variable SPIRO VENT Ø 300, 6 ml Módulo recto variable SPIRO VENT Ø 355 y 6 ml Módulo recto variable SPIRO VENT Ø 400",
		", 3 ml Módulo recto variable SPIRO VENT Ø 250, 3 ml Módulo recto variable SPIRO VENT Ø 300, 6 ml Módulo recto variable SPIRO VENT Ø 355, 6 ml Módulo recto variable SPIRO VENT Ø 400 y 3 ml Módulo recto variable SPIRO VENT Ø 450",
		", 3 ml Módulo recto variable SPIRO VENT Ø 250, 3 ml Módulo recto variable SPIRO VENT Ø 300, 6 ml Módulo recto variable SPIRO VENT Ø 355, 6 ml Módulo recto variable SPIRO VENT Ø 400 y 6 ml Módulo recto variable SPIRO VENT Ø 450",
		", 3 ml Módulo recto variable SPIRO VENT Ø 250, 3 ml Módulo recto variable SPIRO VENT Ø 300, 6 ml Módulo recto variable SPIRO VENT Ø 355, 6 ml Módulo recto variable SPIRO VENT Ø 400 y 9 ml Módulo recto variable SPIRO VENT Ø 450",
		", 3 ml Módulo recto variable SPIRO VENT Ø 250, 3 ml Módulo recto variable SPIRO VENT Ø 300, 6 ml Módulo recto variable SPIRO VENT Ø 355, 6 ml Módulo recto variable SPIRO VENT Ø 400, 9 ml Módulo recto variable SPIRO VENT Ø 450 y 3 ml Módulo recto variable SPIRO VENT Ø 500"
$R(11)=	"Ø 200",	#Ø para texto largo
		"Ø 250",
		"Ø 300",
		"Ø 355",
		"Ø 355",
		"Ø 400",
		"Ø 400",
		"Ø 450",
		"Ø 450",
		"Ø 450",
		"Ø 500"
$S(11)=	"",		#número de soporte a pared por planta para texto largo
		"y 1 Soporte a pared Ø 250",
		", 1 Soporte a pared Ø 250 y 1 Soporte a pared Ø 300",
		", 1 Soporte a pared Ø 250, 1 Soporte a pared Ø 300 y 1 Soporte a pared Ø 355",
		", 1 Soporte a pared Ø 250, 1 Soporte a pared Ø 300 y 2 Soporte a pared Ø 355",
		", 1 Soporte a pared Ø 250, 1 Soporte a pared Ø 300, 2 Soporte a pared Ø 355 y 1 Soporte a pared Ø 400",
		", 1 Soporte a pared Ø 250, 1 Soporte a pared Ø 300, 2 Soporte a pared Ø 355 y 2 Soporte a pared Ø 400",
		", 1 Soporte a pared Ø 250, 1 Soporte a pared Ø 300, 2 Soporte a pared Ø 355, 2 Soporte a pared Ø 400 y 1 Soporte a pared Ø 450",
		", 1 Soporte a pared Ø 250, 1 Soporte a pared Ø 300, 2 Soporte a pared Ø 355, 2 Soporte a pared Ø 400 y 2 Soporte a pared Ø 450",
		", 1 Soporte a pared Ø 250, 1 Soporte a pared Ø 300, 2 Soporte a pared Ø 355, 2 Soporte a pared Ø 400 y 3 Soporte a pared Ø 450",
		", 1 Soporte a pared Ø 250, 1 Soporte a pared Ø 300, 2 Soporte a pared Ø 355, 2 Soporte a pared Ø 400, 3 Soporte a pared Ø 450 y 1 Soporte a pared Ø 500"
$W(2)=	"1 Módulo silenciador circular SILENTEC SC",    # para texto largo
		""
CTL004: 1+1*(%A=a)
CTL005: 1*(%A=b)
CTL006: 1*(%A=c)
CTL007: 1*(%A>c & %A<f)
CTL008: 1*(%A>e & %A<h)
CTL009: 1*(%A>g & %A<k)
CTL010: 1*(%A=k)
CTH004: ATOF($U(%A))*(%A=a)+3*(%A>a)
CTH005: ATOF($U(%A))*(%A=b)-3*(%A=b)+3*(%A>b)
CTH006: ATOF($U(%A))*(%A=c)-6*(%A=c)+3*(%A>c)
CTH013: ATOF($U(%A))*(%A>c & %A<f)-9*(%A>c & %A<f)+6*(%A>e)
CTH014: ATOF($U(%A))*(%A>e & %A<h)-15*(%A>e & %A<h)+6*(%A>g)
CTH015: ATOF($U(%A))*(%A>g & %A<k)-21*(%A>g & %A<k)+9*(%A>j)
CTH027: ATOF($U(%A))*(%A=k)-30*(%A=k)
CMCS2VC9001: ATOF($M(%A))*(%A=a)+1*(%A>a)
CMCS2VC9002: ATOF($M(%A))*(%A=b)-1*(%A=b)+1*(%A>b)
CMCS2VC9003: ATOF($M(%A))*(%A=c) -2*(%A=c)+1*(%A>c)
CMCS2VC9004: ATOF($M(%A))*(%A>c & %A<f)-3*(%A>c & %A<f)+2*(%A>e)
CMCS2VC9005: ATOF($M(%A))*(%A>e & %A<h)-5*(%A>e & %A<h)+2*(%A>g)
CMCS2VC9006: ATOF($M(%A))*(%A>g & %A<k)-7*(%A>g & %A<k)+3*(%A>j)
CMCS2VC9007: ATOF($M(%A))*(%A=k)-10*(%A>j)
CRCL010: 1*(%A>a)
CRCL015: 1*(%A>b)
CRCL021: 1*(%A>c)
CRCL028: 1*(%A>e)
CRCL036: 1*(%A>g)
CRCL042: 1*(%A>j)
CSPR003:  ATOF($M(%A))*(%A=a)+1*(%A>a)
CSPR004: ATOF($M(%A))*(%A=b)-1*(%A=b)+1*(%A>b)
CSPR005: ATOF($M(%A))*(%A=c) -2*(%A=c)+1*(%A>c)
CSPR006: ATOF($M(%A))*(%A>c & %A<f)-3*(%A>c & %A<f)+2*(%A>e)
CSPR007: ATOF($M(%A))*(%A>e & %A<h)-5*(%A>e & %A<h)+2*(%A>g)
CSPR008: ATOF($M(%A))*(%A>g & %A<k)-7*(%A>g & %A<k)+3*(%A>j)
CSPR009: ATOF($M(%A))*(%A=k)-10*(%A>j)
CTSL9004:1*(%A=a)
CTSL9005:1*(%A=b)
CTSL9006:1*(%A=c)
CTSL9007:1*(%A>c & %A<f)
CTSL9008:1*(%A>e & %A<h)
CTSL9009:1*(%A>g & %A<k)
CTSL9010:1*(%A=k)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A=a & %B=a)
ASL46005:1*(%A=b & %B=a)
ASL86001:1*(%A=c & %B=a)
ASL86002:1*(%A>c & %A<f & %B=a)
ASL89003:1*(%A>e & %A<h & %B=a)
ASL89004:1*(%A>g & %A<k & %B=a)
ASL89005:1*(%A=k & %B=a)
\RESUMEN\Sistema de ventilación centralizada simple montante de 2 vías por planta en el habitat residencial tipo T7 (Siete plantas)\
\TEXTO\Suministro y fabricación de una red de conducto CONAIRE JG VENT CHB 2V, Tipo T7 ( 1 Salón y estancia, 4 Dormitorios, 2 Baños y aseos, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB082$** Ventilación JG VENT CHB T8 2V (03/01/2017)
Descripción paramétrica:
~~~
\Nº PLANTAS\1\2\3\4\5\6\7\8\9\10\11\                         # variable A ejecución
\SILENCIADOR\Si\No\
$M(11)=	"1",		#número de Colectores shunt 2 vías por planta
		"2",
		"3",
		"4",
		"5",
		"6",
		"7",
		"8",
		"9",
		"10",
		"11"
$N(11)=	"1",		#número de Colectores shunt 2 vías por planta para texto largo
		"1",
		"1",
		"1",
		"1",
		"1",
		"1",
		"1",
		"1",
		"1",
		"1"
$T(11)=	"",		#número de Colectores shunt 2 vías por planta para texto largo
		"y 1 Módulo colector Shunt 2 vías Ø 250",
		", 1 Módulo colector Shunt 2 vías Ø 250 y 1 Módulo colector Shunt 2 vías Ø 300",
		", 1 Módulo colector Shunt 2 vías Ø 250, 1 Módulo colector Shunt 2 vías Ø 300 y 1 Módulo colector Shunt 2 vías Ø 355",
		", 1 Módulo colector Shunt 2 vías Ø 250, 1 Módulo colector Shunt 2 vías Ø 300 y 2 Módulo colector Shunt 2 vías Ø 355",
		", 1 Módulo colector Shunt 2 vías Ø 250, 1 Módulo colector Shunt 2 vías Ø 300, 2 Módulo colector Shunt 2 vías Ø 355 y 1 Módulo colector Shunt 2 vías Ø 400",
		", 1 Módulo colector Shunt 2 vías Ø 250, 1 Módulo colector Shunt 2 vías Ø 300, 2 Módulo colector Shunt 2 vías Ø 355 y 2 Módulo colector Shunt 2 vías Ø 400",
		", 1 Módulo colector Shunt 2 vías Ø 250, 1 Módulo colector Shunt 2 vías Ø 300, 2 Módulo colector Shunt 2 vías Ø 355, 2 Módulo colector Shunt 2 vías Ø 400 y 1 Módulo colector Shunt 2 vías Ø 450",
		", 1 Módulo colector Shunt 2 vías Ø 250, 1 Módulo colector Shunt 2 vías Ø 300, 2 Módulo colector Shunt 2 vías Ø 355, 2 Módulo colector Shunt 2 vías Ø 400 y 2 Módulo colector Shunt 2 vías Ø 450",
		", 1 Módulo colector Shunt 2 vías Ø 250, 1 Módulo colector Shunt 2 vías Ø 300, 2 Módulo colector Shunt 2 vías Ø 355, 2 Módulo colector Shunt 2 vías Ø 400 y 3 Módulo colector Shunt 2 vías Ø 450",
		", 1 Módulo colector Shunt 2 vías Ø 250, 1 Módulo colector Shunt 2 vías Ø 300, 2 Módulo colector Shunt 2 vías Ø 355, 2 Módulo colector Shunt 2 vías Ø 400, 3 Módulo colector Shunt 2 vías Ø 450 y 1 Módulo colector Shunt 2 vías Ø 500"
$U(11)=	"3",	#metros de Módulo recto SPIRO VENT por planta
		"6",
		"9",
		"12",
		"15",
		"18",
		"21",
		"24",
		"27",
		"30",
		"33"
$P(11)=	"3",	#metros de Módulo recto SPIRO VENT por planta para texto largo
		"3",
		"3",
		"3",
		"3",
		"3",
		"3",
		"3",
		"3",
		"3",
		"3"
$Q(11)=	"",		#metros de Módulo recto SPIRO VENT por planta para texto largo
		"y 3 ml Módulo recto variable SPIRO VENT Ø 250",
		", 3 ml Módulo recto variable SPIRO VENT Ø 250 y 3 ml Módulo recto variable SPIRO VENT Ø 300",
		", 3 ml Módulo recto variable SPIRO VENT Ø 250, 3 ml Módulo recto variable SPIRO VENT Ø 300 y 3 ml Módulo recto variable SPIRO VENT Ø 355",
		", 3 ml Módulo recto variable SPIRO VENT Ø 250, 3 ml Módulo recto variable SPIRO VENT Ø 300 y 6 ml Módulo recto variable SPIRO VENT Ø 355",
		", 3 ml Módulo recto variable SPIRO VENT Ø 250, 3 ml Módulo recto variable SPIRO VENT Ø 300, 6 ml Módulo recto variable SPIRO VENT Ø 355 y 3 ml Módulo recto variable SPIRO VENT Ø 400",
		", 3 ml Módulo recto variable SPIRO VENT Ø 250, 3 ml Módulo recto variable SPIRO VENT Ø 300, 6 ml Módulo recto variable SPIRO VENT Ø 355 y 6 ml Módulo recto variable SPIRO VENT Ø 400",
		", 3 ml Módulo recto variable SPIRO VENT Ø 250, 3 ml Módulo recto variable SPIRO VENT Ø 300, 6 ml Módulo recto variable SPIRO VENT Ø 355, 6 ml Módulo recto variable SPIRO VENT Ø 400 y 3 ml Módulo recto variable SPIRO VENT Ø 450",
		", 3 ml Módulo recto variable SPIRO VENT Ø 250, 3 ml Módulo recto variable SPIRO VENT Ø 300, 6 ml Módulo recto variable SPIRO VENT Ø 355, 6 ml Módulo recto variable SPIRO VENT Ø 400 y 6 ml Módulo recto variable SPIRO VENT Ø 450",
		", 3 ml Módulo recto variable SPIRO VENT Ø 250, 3 ml Módulo recto variable SPIRO VENT Ø 300, 6 ml Módulo recto variable SPIRO VENT Ø 355, 6 ml Módulo recto variable SPIRO VENT Ø 400 y 9 ml Módulo recto variable SPIRO VENT Ø 450",
		", 3 ml Módulo recto variable SPIRO VENT Ø 250, 3 ml Módulo recto variable SPIRO VENT Ø 300, 6 ml Módulo recto variable SPIRO VENT Ø 355, 6 ml Módulo recto variable SPIRO VENT Ø 400, 9 ml Módulo recto variable SPIRO VENT Ø 450 y 3 ml Módulo recto variable SPIRO VENT Ø 500"
$R(11)=	"Ø 200",	#Ø para texto largo
		"Ø 250",
		"Ø 300",
		"Ø 355",
		"Ø 355",
		"Ø 400",
		"Ø 400",
		"Ø 450",
		"Ø 450",
		"Ø 450",
		"Ø 500"
$S(11)=	"",		#número de soporte a pared por planta para texto largo
		"y 1 Soporte a pared Ø 250",
		", 1 Soporte a pared Ø 250 y 1 Soporte a pared Ø 300",
		", 1 Soporte a pared Ø 250, 1 Soporte a pared Ø 300 y 1 Soporte a pared Ø 355",
		", 1 Soporte a pared Ø 250, 1 Soporte a pared Ø 300 y 2 Soporte a pared Ø 355",
		", 1 Soporte a pared Ø 250, 1 Soporte a pared Ø 300, 2 Soporte a pared Ø 355 y 1 Soporte a pared Ø 400",
		", 1 Soporte a pared Ø 250, 1 Soporte a pared Ø 300, 2 Soporte a pared Ø 355 y 2 Soporte a pared Ø 400",
		", 1 Soporte a pared Ø 250, 1 Soporte a pared Ø 300, 2 Soporte a pared Ø 355, 2 Soporte a pared Ø 400 y 1 Soporte a pared Ø 450",
		", 1 Soporte a pared Ø 250, 1 Soporte a pared Ø 300, 2 Soporte a pared Ø 355, 2 Soporte a pared Ø 400 y 2 Soporte a pared Ø 450",
		", 1 Soporte a pared Ø 250, 1 Soporte a pared Ø 300, 2 Soporte a pared Ø 355, 2 Soporte a pared Ø 400 y 3 Soporte a pared Ø 450",
		", 1 Soporte a pared Ø 250, 1 Soporte a pared Ø 300, 2 Soporte a pared Ø 355, 2 Soporte a pared Ø 400, 3 Soporte a pared Ø 450 y 1 Soporte a pared Ø 500"
$W(2)=	"1 Módulo silenciador circular SILENTEC SC",    # para texto largo
		""
CTL004: 1+1*(%A=a)
CTL005: 1*(%A=b)
CTL006: 1*(%A=c)
CTL007: 1*(%A>c & %A<f)
CTL008: 1*(%A>e & %A<h)
CTL009: 1*(%A>g & %A<k)
CTL010: 1*(%A=k)
CTH004: ATOF($U(%A))*(%A=a)+3*(%A>a)
CTH005: ATOF($U(%A))*(%A=b)-3*(%A=b)+3*(%A>b)
CTH006: ATOF($U(%A))*(%A=c)-6*(%A=c)+3*(%A>c)
CTH013: ATOF($U(%A))*(%A>c & %A<f)-9*(%A>c & %A<f)+6*(%A>e)
CTH014: ATOF($U(%A))*(%A>e & %A<h)-15*(%A>e & %A<h)+6*(%A>g)
CTH015: ATOF($U(%A))*(%A>g & %A<k)-21*(%A>g & %A<k)+9*(%A>j)
CTH027: ATOF($U(%A))*(%A=k)-30*(%A=k)
CMCS2VC9001: ATOF($M(%A))*(%A=a)+1*(%A>a)
CMCS2VC9002: ATOF($M(%A))*(%A=b)-1*(%A=b)+1*(%A>b)
CMCS2VC9003: ATOF($M(%A))*(%A=c) -2*(%A=c)+1*(%A>c)
CMCS2VC9004: ATOF($M(%A))*(%A>c & %A<f)-3*(%A>c & %A<f)+2*(%A>e)
CMCS2VC9005: ATOF($M(%A))*(%A>e & %A<h)-5*(%A>e & %A<h)+2*(%A>g)
CMCS2VC9006: ATOF($M(%A))*(%A>g & %A<k)-7*(%A>g & %A<k)+3*(%A>j)
CMCS2VC9007: ATOF($M(%A))*(%A=k)-10*(%A>j)
CRCL010: 1*(%A>a)
CRCL015: 1*(%A>b)
CRCL021: 1*(%A>c)
CRCL028: 1*(%A>e)
CRCL036: 1*(%A>g)
CRCL042: 1*(%A>j)
CSPR003:  ATOF($M(%A))*(%A=a)+1*(%A>a)
CSPR004: ATOF($M(%A))*(%A=b)-1*(%A=b)+1*(%A>b)
CSPR005: ATOF($M(%A))*(%A=c) -2*(%A=c)+1*(%A>c)
CSPR006: ATOF($M(%A))*(%A>c & %A<f)-3*(%A>c & %A<f)+2*(%A>e)
CSPR007: ATOF($M(%A))*(%A>e & %A<h)-5*(%A>e & %A<h)+2*(%A>g)
CSPR008: ATOF($M(%A))*(%A>g & %A<k)-7*(%A>g & %A<k)+3*(%A>j)
CSPR009: ATOF($M(%A))*(%A=k)-10*(%A>j)
CTSL9004:1*(%A=a)
CTSL9005:1*(%A=b)
CTSL9006:1*(%A=c)
CTSL9007:1*(%A>c & %A<f)
CTSL9008:1*(%A>e & %A<h)
CTSL9009:1*(%A>g & %A<k)
CTSL9010:1*(%A=k)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A=a & %B=a)
ASL46005:1*(%A=b & %B=a)
ASL86001:1*(%A=c & %B=a)
ASL86002:1*(%A>c & %A<f & %B=a)
ASL89003:1*(%A>e & %A<h & %B=a)
ASL89004:1*(%A>g & %A<k & %B=a)
ASL89005:1*(%A=k & %B=a)
\RESUMEN\Sistema de ventilación centralizada simple montante de 2 vías por planta en el habitat residencial tipo T8 (Ocho plantas)\
\TEXTO\Suministro y fabricación de una red de conducto CONAIRE JG VENT CHB 2V, Tipo T8 ( 1 Salón y estancia, 4 Dormitorios, 3 Baños y aseos, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB092$** Ventilación JG VENT CHB T9 2V (03/01/2017)
Descripción paramétrica:
~~~
\Nº PLANTAS\1\2\3\4\5\6\7\8\9\10\11\                         # variable A ejecución
\SILENCIADOR\Si\No\
$M(11)=	"1",		#número de Colectores shunt 2 vías por planta
		"2",
		"3",
		"4",
		"5",
		"6",
		"7",
		"8",
		"9",
		"10",
		"11"
$N(11)=	"1",		#número de Colectores shunt 2 vías por planta para texto largo
		"1",
		"1",
		"1",
		"1",
		"1",
		"1",
		"1",
		"1",
		"1",
		"1"
$T(11)=	"",		#número de Colectores shunt 2 vías por planta para texto largo
		"y 1 Módulo colector Shunt 2 vías Ø 250",
		", 1 Módulo colector Shunt 2 vías Ø 250 y 1 Módulo colector Shunt 2 vías Ø 300",
		", 1 Módulo colector Shunt 2 vías Ø 250, 1 Módulo colector Shunt 2 vías Ø 300 y 1 Módulo colector Shunt 2 vías Ø 355",
		", 1 Módulo colector Shunt 2 vías Ø 250, 1 Módulo colector Shunt 2 vías Ø 300 y 2 Módulo colector Shunt 2 vías Ø 355",
		", 1 Módulo colector Shunt 2 vías Ø 250, 1 Módulo colector Shunt 2 vías Ø 300, 2 Módulo colector Shunt 2 vías Ø 355 y 1 Módulo colector Shunt 2 vías Ø 400",
		", 1 Módulo colector Shunt 2 vías Ø 250, 1 Módulo colector Shunt 2 vías Ø 300, 2 Módulo colector Shunt 2 vías Ø 355 y 2 Módulo colector Shunt 2 vías Ø 400",
		", 1 Módulo colector Shunt 2 vías Ø 250, 1 Módulo colector Shunt 2 vías Ø 300, 2 Módulo colector Shunt 2 vías Ø 355, 2 Módulo colector Shunt 2 vías Ø 400 y 1 Módulo colector Shunt 2 vías Ø 450",
		", 1 Módulo colector Shunt 2 vías Ø 250, 1 Módulo colector Shunt 2 vías Ø 300, 2 Módulo colector Shunt 2 vías Ø 355, 2 Módulo colector Shunt 2 vías Ø 400 y 2 Módulo colector Shunt 2 vías Ø 450",
		", 1 Módulo colector Shunt 2 vías Ø 250, 1 Módulo colector Shunt 2 vías Ø 300, 2 Módulo colector Shunt 2 vías Ø 355, 2 Módulo colector Shunt 2 vías Ø 400, 2 Módulo colector Shunt 2 vías Ø 450 y 1 Módulo colector Shunt 2 vías Ø 500",
		", 1 Módulo colector Shunt 2 vías Ø 250, 1 Módulo colector Shunt 2 vías Ø 300, 2 Módulo colector Shunt 2 vías Ø 355, 2 Módulo colector Shunt 2 vías Ø 400, 2 Módulo colector Shunt 2 vías Ø 450 y 2 Módulo colector Shunt 2 vías Ø 500"
$U(11)=	"3",	#metros de Módulo recto SPIRO VENT por planta
		"6",
		"9",
		"12",
		"15",
		"18",
		"21",
		"24",
		"27",
		"30",
		"33"
$P(11)=	"3",	#metros de Módulo recto SPIRO VENT por planta para texto largo
		"3",
		"3",
		"3",
		"3",
		"3",
		"3",
		"3",
		"3",
		"3",
		"3"
$Q(11)=	"",		#metros de Módulo recto SPIRO VENT por planta para texto largo
		"y 3 ml Módulo recto variable SPIRO VENT Ø 250",
		", 3 ml Módulo recto variable SPIRO VENT Ø 250 y 3 ml Módulo recto variable SPIRO VENT Ø 300",
		", 3 ml Módulo recto variable SPIRO VENT Ø 250, 3 ml Módulo recto variable SPIRO VENT Ø 300 y 3 ml Módulo recto variable SPIRO VENT Ø 355",
		", 3 ml Módulo recto variable SPIRO VENT Ø 250, 3 ml Módulo recto variable SPIRO VENT Ø 300 y 6 ml Módulo recto variable SPIRO VENT Ø 355",
		", 3 ml Módulo recto variable SPIRO VENT Ø 250, 3 ml Módulo recto variable SPIRO VENT Ø 300, 6 ml Módulo recto variable SPIRO VENT Ø 355 y 3 ml Módulo recto variable SPIRO VENT Ø 400",
		", 3 ml Módulo recto variable SPIRO VENT Ø 250, 3 ml Módulo recto variable SPIRO VENT Ø 300, 6 ml Módulo recto variable SPIRO VENT Ø 355 y 6 ml Módulo recto variable SPIRO VENT Ø 400",
		", 3 ml Módulo recto variable SPIRO VENT Ø 250, 3 ml Módulo recto variable SPIRO VENT Ø 300, 6 ml Módulo recto variable SPIRO VENT Ø 355, 6 ml Módulo recto variable SPIRO VENT Ø 400 y 3 ml Módulo recto variable SPIRO VENT Ø 450",
		", 3 ml Módulo recto variable SPIRO VENT Ø 250, 3 ml Módulo recto variable SPIRO VENT Ø 300, 6 ml Módulo recto variable SPIRO VENT Ø 355, 6 ml Módulo recto variable SPIRO VENT Ø 400 y 6 ml Módulo recto variable SPIRO VENT Ø 450",
		", 3 ml Módulo recto variable SPIRO VENT Ø 250, 3 ml Módulo recto variable SPIRO VENT Ø 300, 6 ml Módulo recto variable SPIRO VENT Ø 355, 6 ml Módulo recto variable SPIRO VENT Ø 400, 6 ml Módulo recto variable SPIRO VENT Ø 450 y 3 ml Módulo recto variable SPIRO VENT Ø 500",
		", 3 ml Módulo recto variable SPIRO VENT Ø 250, 3 ml Módulo recto variable SPIRO VENT Ø 300, 6 ml Módulo recto variable SPIRO VENT Ø 355, 6 ml Módulo recto variable SPIRO VENT Ø 400, 6 ml Módulo recto variable SPIRO VENT Ø 450 y 6 ml Módulo recto variable SPIRO VENT Ø 500"
$R(11)=	"Ø 200",	#Ø para texto largo
		"Ø 250",
		"Ø 300",
		"Ø 355",
		"Ø 355",
		"Ø 400",
		"Ø 400",
		"Ø 450",
		"Ø 450",
		"Ø 500",
		"Ø 500"
$S(11)=	"",		#número de soporte a pared por planta para texto largo
		"y 1 Soporte a pared Ø 250",
		", 1 Soporte a pared Ø 250 y 1 Soporte a pared Ø 300",
		", 1 Soporte a pared Ø 250, 1 Soporte a pared Ø 300 y 1 Soporte a pared Ø 355",
		", 1 Soporte a pared Ø 250, 1 Soporte a pared Ø 300 y 2 Soporte a pared Ø 355",
		", 1 Soporte a pared Ø 250, 1 Soporte a pared Ø 300, 2 Soporte a pared Ø 355 y 1 Soporte a pared Ø 400",
		", 1 Soporte a pared Ø 250, 1 Soporte a pared Ø 300, 2 Soporte a pared Ø 355 y 2 Soporte a pared Ø 400",
		", 1 Soporte a pared Ø 250, 1 Soporte a pared Ø 300, 2 Soporte a pared Ø 355, 2 Soporte a pared Ø 400 y 1 Soporte a pared Ø 450",
		", 1 Soporte a pared Ø 250, 1 Soporte a pared Ø 300, 2 Soporte a pared Ø 355, 2 Soporte a pared Ø 400 y 2 Soporte a pared Ø 450",
		", 1 Soporte a pared Ø 250, 1 Soporte a pared Ø 300, 2 Soporte a pared Ø 355, 2 Soporte a pared Ø 400, 2 Soporte a pared Ø 450 y 1 Soporte a pared Ø 500",
		", 1 Soporte a pared Ø 250, 1 Soporte a pared Ø 300, 2 Soporte a pared Ø 355, 2 Soporte a pared Ø 400, 2 Soporte a pared Ø 450 y 2 Soporte a pared Ø 500"
$W(2)=	"1 Módulo silenciador circular SILENTEC SC",    # para texto largo
		""
CTL004: 1+1*(%A=a)
CTL005: 1*(%A=b)
CTL006: 1*(%A=c)
CTL007: 1*(%A>c & %A<f)
CTL008: 1*(%A>e & %A<h)
CTL009: 1*(%A>g & %A<j)
CTL010: 1*(%A>i)
CTH004: ATOF($U(%A))*(%A=a)+3*(%A>a)
CTH005: ATOF($U(%A))*(%A=b)-3*(%A=b)+3*(%A>b)
CTH006: ATOF($U(%A))*(%A=c)-6*(%A=c)+3*(%A>c)
CTH013: ATOF($U(%A))*(%A>c & %A<f)-9*(%A>c & %A<f)+6*(%A>e)
CTH014: ATOF($U(%A))*(%A>e & %A<h)-15*(%A>e & %A<h)+6*(%A>g)
CTH015: ATOF($U(%A))*(%A>g & %A<j)-21*(%A>g & %A<j)+6*(%A>i)
CTH027: ATOF($U(%A))*(%A>i)-27*(%A>i)
CMCS2VC9001: ATOF($M(%A))*(%A=a)+1*(%A>a)
CMCS2VC9002: ATOF($M(%A))*(%A=b)-1*(%A=b)+1*(%A>b)
CMCS2VC9003: ATOF($M(%A))*(%A=c) -2*(%A=c)+1*(%A>c)
CMCS2VC9004: ATOF($M(%A))*(%A>c & %A<f)-3*(%A>c & %A<f)+2*(%A>e)
CMCS2VC9005: ATOF($M(%A))*(%A>e & %A<h)-5*(%A>e & %A<h)+2*(%A>g)
CMCS2VC9006: ATOF($M(%A))*(%A>g & %A<j)-7*(%A>g & %A<j)+2*(%A>i)
CMCS2VC9007: ATOF($M(%A))*(%A>i)-9*(%A>i)
CRCL010: 1*(%A>a)
CRCL015: 1*(%A>b)
CRCL021: 1*(%A>c)
CRCL028: 1*(%A>e)
CRCL036: 1*(%A>g)
CRCL042: 1*(%A>i)
CSPR003:  ATOF($M(%A))*(%A=a)+1*(%A>a)
CSPR004: ATOF($M(%A))*(%A=b)-1*(%A=b)+1*(%A>b)
CSPR005: ATOF($M(%A))*(%A=c) -2*(%A=c)+1*(%A>c)
CSPR006: ATOF($M(%A))*(%A>c & %A<f)-3*(%A>c & %A<f)+2*(%A>e)
CSPR007: ATOF($M(%A))*(%A>e & %A<h)-5*(%A>e & %A<h)+2*(%A>g)
CSPR008: ATOF($M(%A))*(%A>g & %A<j)-7*(%A>g & %A<j)+2*(%A>i)
CSPR009: ATOF($M(%A))*(%A>i)-9*(%A>i)
CTSL9004:1*(%A=a)
CTSL9005:1*(%A=b)
CTSL9006:1*(%A=c)
CTSL9007:1*(%A>c & %A<f)
CTSL9008:1*(%A>e & %A<h)
CTSL9009:1*(%A>g & %A<j)
CTSL9010:1*(%A>i)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A=a & %B=a)
ASL46005:1*(%A=b & %B=a)
ASL86001:1*(%A=c & %B=a)
ASL86002:1*(%A>c & %A<f & %B=a)
ASL89003:1*(%A>e & %A<h & %B=a)
ASL89004:1*(%A>g & %A<j & %B=a)
ASL89005:1*(%A>i & %B=a)
\RESUMEN\Sistema de ventilación centralizada simple montante de 2 vías por planta en el habitat residencial tipo T9 (Nueve plantas)\
\TEXTO\Suministro y fabricación de una red de conducto CONAIRE JG VENT CHB 2V, Tipo T9 ( 2 Salón y estancia, 3 Dormitorios, 2 Baños y aseos, 1 Cocina) para la ventilación en el hábitat residencial según CTE, de geometría circular, fabricada en acero galvanizado de alta calidad DX51D Z-275, formado por una montante estanca con sistema de unión por simple encaje, incorpora en las bocas de conexión de los accesorios una junta de EPDM encastada de doble canal con un alto grado de resistencia al ozono y a los rayos UV, siendo a la ves insensible a los cambios de temperatura,  que le confiere al sistema una estanqueidad CLASE D. La montante esta compuesta  por un Modulo colector Shunt de 2 vías con conexión de 100 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB102$** Ventilación JG VENT CHB T10 2V (03/01/2017)
Descripción paramétrica:
~~~
\Nº PLANTAS\1\2\3\4\5\6\7\8\9\10\11\                         # variable A ejecución
\SILENCIADOR\Si\No\
$M(11)=	"1",		#número de Colectores shunt 2 vías por planta
		"2",
		"3",
		"4",
		"5",
		"6",
		"7",
		"8",
		"9",
		"10",
		"11"
$N(11)=	"1",		#número de Colectores shunt 2 vías por planta para texto largo
		"1",
		"1",
		"1",
		"1",
		"1",
		"1",
		"1",
		"1",
		"1",
		"1"
$T(11)=	"",		#número de Colectores shunt 2 vías por planta para texto largo
		"y 1 Módulo colector Shunt 2 vías Ø 250",
		", 1 Módulo colector Shunt 2 vías Ø 250 y 1 Módulo colector Shunt 2 vías Ø 300",
		", 1 Módulo colector Shunt 2 vías Ø 250, 1 Módulo colector Shunt 2 vías Ø 300 y 1 Módulo colector Shunt 2 vías Ø 355",
		", 1 Módulo colector Shunt 2 vías Ø 250, 1 Módulo colector Shunt 2 vías Ø 300, 1 Módulo colector Shunt 2 vías Ø 355 y 1 Módulo colector Shunt 2 vías Ø 400",
		", 1 Módulo colector Shunt 2 vías Ø 250, 1 Módulo colector Shunt 2 vías Ø 300, 1 Módulo colector Shunt 2 vías Ø 355 y 2 Módulo colector Shunt 2 vías Ø 400",
		", 1 Módulo colector Shunt 2 vías Ø 250, 1 Módulo colector Shunt 2 vías Ø 300, 1 Módulo colector Shunt 2 vías Ø 355, 2 Módulo colector Shunt 2 vías Ø 400 y 1 Módulo colector Shunt 2 vías Ø 450",
		", 1 Módulo colector Shunt 2 vías Ø 250, 1 Módulo colector Shunt 2 vías Ø 300, 1 Módulo colector Shunt 2 vías Ø 355, 2 Módulo colector Shunt 2 vías Ø 400 y 2 Módulo colector Shunt 2 vías Ø 450",
		", 1 Módulo colector Shunt 2 vías Ø 250, 1 Módulo colector Shunt 2 vías Ø 300, 1 Módulo colector Shunt 2 vías Ø 355, 2 Módulo colector Shunt 2 vías Ø 400, 2 Módulo colector Shunt 2 vías Ø 450 y 1 Módulo colector Shunt 2 vías Ø 500",
		", 1 Módulo colector Shunt 2 vías Ø 250, 1 Módulo colector Shunt 2 vías Ø 300, 1 Módulo colector Shunt 2 vías Ø 355, 2 Módulo colector Shunt 2 vías Ø 400, 2 Módulo colector Shunt 2 vías Ø 450 y 2 Módulo colector Shunt 2 vías Ø 500",
		", 1 Módulo colector Shunt 2 vías Ø 250, 1 Módulo colector Shunt 2 vías Ø 300, 1 Módulo colector Shunt 2 vías Ø 355, 2 Módulo colector Shunt 2 vías Ø 400, 2 Módulo colector Shunt 2 vías Ø 450, 2 Módulo colector Shunt 2 vías Ø 500 y 1 Módulo colector Shunt 2 vías Ø 560"
$U(11)=	"3",	#metros de Módulo recto SPIRO VENT por planta
		"6",
		"9",
		"12",
		"15",
		"18",
		"21",
		"24",
		"27",
		"30",
		"33"
$P(11)=	"3",	#metros de Módulo recto SPIRO VENT por planta para texto largo
		"3",
		"3",
		"3",
		"3",
		"3",
		"3",
		"3",
		"3",
		"3",
		"3"
$Q(11)=	"",		#metros de Módulo recto SPIRO VENT por planta para texto largo
		"y 3 ml Módulo recto variable SPIRO VENT Ø 250",
		", 3 ml Módulo recto variable SPIRO VENT Ø 250 y 3 ml Módulo recto variable SPIRO VENT Ø 300",
		", 3 ml Módulo recto variable SPIRO VENT Ø 250, 3 ml Módulo recto variable SPIRO VENT Ø 300 y 3 ml Módulo recto variable SPIRO VENT Ø 355",
		", 3 ml Módulo recto variable SPIRO VENT Ø 250, 3 ml Módulo recto variable SPIRO VENT Ø 300, 3 ml Módulo recto variable SPIRO VENT Ø 355 y 3 ml Módulo recto variable SPIRO VENT Ø 400",
		", 3 ml Módulo recto variable SPIRO VENT Ø 250, 3 ml Módulo recto variable SPIRO VENT Ø 300, 3 ml Módulo recto variable SPIRO VENT Ø 355 y 6 ml Módulo recto variable SPIRO VENT Ø 400",
		", 3 ml Módulo recto variable SPIRO VENT Ø 250, 3 ml Módulo recto variable SPIRO VENT Ø 300, 3 ml Módulo recto variable SPIRO VENT Ø 355, 6 ml Módulo recto variable SPIRO VENT Ø 400 y 3 ml Módulo recto variable SPIRO VENT Ø 450",
		", 3 ml Módulo recto variable SPIRO VENT Ø 250, 3 ml Módulo recto variable SPIRO VENT Ø 300, 3 ml Módulo recto variable SPIRO VENT Ø 355, 6 ml Módulo recto variable SPIRO VENT Ø 400 y 6 ml Módulo recto variable SPIRO VENT Ø 450",
		", 3 ml Módulo recto variable SPIRO VENT Ø 250, 3 ml Módulo recto variable SPIRO VENT Ø 300, 3 ml Módulo recto variable SPIRO VENT Ø 355, 6 ml Módulo recto variable SPIRO VENT Ø 400, 6 ml Módulo recto variable SPIRO VENT Ø 450 y 3 ml Módulo recto variable SPIRO VENT Ø 500",
		", 3 ml Módulo recto variable SPIRO VENT Ø 250, 3 ml Módulo recto variable SPIRO VENT Ø 300, 3 ml Módulo recto variable SPIRO VENT Ø 355, 6 ml Módulo recto variable SPIRO VENT Ø 400, 6 ml Módulo recto variable SPIRO VENT Ø 450 y 6 ml Módulo recto variable SPIRO VENT Ø 500",
		", 3 ml Módulo recto variable SPIRO VENT Ø 250, 3 ml Módulo recto variable SPIRO VENT Ø 300, 3 ml Módulo recto variable SPIRO VENT Ø 355, 6 ml Módulo recto variable SPIRO VENT Ø 400, 6 ml Módulo recto variable SPIRO VENT Ø 450, 6 ml Módulo recto variable SPIRO VENT Ø 500 y 3 ml Módulo recto variable SPIRO VENT Ø 560"
$R(11)=	"Ø 200",	#Ø para texto largo
		"Ø 250",
		"Ø 300",
		"Ø 355",
		"Ø 400",
		"Ø 400",
		"Ø 450",
		"Ø 450",
		"Ø 500",
		"Ø 500",
		"Ø 560"
$S(11)=	"",		#número de soporte a pared por planta para texto largo
		"y 1 Soporte a pared Ø 250",
		", 1 Soporte a pared Ø 250 y 1 Soporte a pared Ø 300",
		", 1 Soporte a pared Ø 250, 1 Soporte a pared Ø 300 y 1 Soporte a pared Ø 355",
		", 1 Soporte a pared Ø 250, 1 Soporte a pared Ø 300, 1 Soporte a pared Ø 355 y 1 Soporte a pared Ø 400",
		", 1 Soporte a pared Ø 250, 1 Soporte a pared Ø 300, 1 Soporte a pared Ø 355 y 2 Soporte a pared Ø 400",
		", 1 Soporte a pared Ø 250, 1 Soporte a pared Ø 300, 1 Soporte a pared Ø 355, 2 Soporte a pared Ø 400 y 1 Soporte a pared Ø 450",
		", 1 Soporte a pared Ø 250, 1 Soporte a pared Ø 300, 1 Soporte a pared Ø 355, 2 Soporte a pared Ø 400 y 2 Soporte a pared Ø 450",
		", 1 Soporte a pared Ø 250, 1 Soporte a pared Ø 300, 1 Soporte a pared Ø 355, 2 Soporte a pared Ø 400, 2 Soporte a pared Ø 450 y 1 Soporte a pared Ø 500",
		", 1 Soporte a pared Ø 250, 1 Soporte a pared Ø 300, 1 Soporte a pared Ø 355, 2 Soporte a pared Ø 400, 2 Soporte a pared Ø 450 y 2 Soporte a pared Ø 500",
		", 1 Soporte a pared Ø 250, 1 Soporte a pared Ø 300, 1 Soporte a pared Ø 355, 2 Soporte a pared Ø 400, 2 Soporte a pared Ø 450, 2 Soporte a pared Ø 500 y 1 Soporte a pared Ø 560"
$W(2)=	"1 Módulo silenciador circular SILENTEC SC",    # para texto largo
		""
CTL004: 1+1*(%A=a)
CTL005: 1*(%A=b)
CTL006: 1*(%A=c)
CTL007: 1*(%A>c & %A<e)
CTL008: 1*(%A>d & %A<g)
CTL009: 1*(%A>f & %A<i)
CTL010: 1*(%A>h & %A<k)
CTL011: 1*(%A>j)
CTH004: ATOF($U(%A))*(%A=a)+3*(%A>a)
CTH005: ATOF($U(%A))*(%A=b)-3*(%A=b)+3*(%A>b)
CTH006: ATOF($U(%A))*(%A=c)-6*(%A=c)+3*(%A>c)
CTH013: ATOF($U(%A))*(%A>c & %A<e)-9*(%A>c & %A<e)+3*(%A>d)
CTH014: ATOF($U(%A))*(%A>d & %A<g)-12*(%A>d & %A<g)+6*(%A>f)
CTH015: ATOF($U(%A))*(%A>f & %A<i)-18*(%A>f & %A<i)+6*(%A>h)
CTH027: ATOF($U(%A))*(%A>h & %A<k)-24*(%A>h & %A<k)+6*(%A>j)
CTH028: ATOF($U(%A))*(%A>j)-30*(%A>j)
CMCS2VC9008: ATOF($M(%A))*(%A=a)+1*(%A>a)    # aqui hay que agregar el shunt de 125 de salida+++++y hay que agregar a todo el diametro de 560 para 11 plantas++++++++++++++
CMCS2VC9009: ATOF($M(%A))*(%A=b)-1*(%A=b)+1*(%A>b)
CMCS2VC9010: ATOF($M(%A))*(%A=c) -2*(%A=c)+1*(%A>c)
CMCS2VC9011: ATOF($M(%A))*(%A>c & %A<e)-3*(%A>c & %A<e)+1*(%A>d)
CMCS2VC9012: ATOF($M(%A))*(%A>d & %A<g)-4*(%A>d & %A<g)+2*(%A>f)
CMCS2VC9013: ATOF($M(%A))*(%A>f & %A<i)-6*(%A>f & %A<i)+2*(%A>h)
CMCS2VC9014: ATOF($M(%A))*(%A>h & %A<k)-8*(%A>h & %A<k)+2*(%A>j)
CMCS2VC9015: ATOF($M(%A))*(%A>j)-10*(%A>j)
CRCL010: 1*(%A>a)
CRCL015: 1*(%A>b)
CRCL021: 1*(%A>c)
CRCL028: 1*(%A>d)
CRCL036: 1*(%A>f)
CRCL042: 1*(%A>h)
CRCL049: 1*(%A>j)
CSPR003:  ATOF($M(%A))*(%A=a)+1*(%A>a)
CSPR004: ATOF($M(%A))*(%A=b)-1*(%A=b)+1*(%A>b)
CSPR005: ATOF($M(%A))*(%A=c) -2*(%A=c)+1*(%A>c)
CSPR006: ATOF($M(%A))*(%A>c & %A<e)-3*(%A>c & %A<e)+1*(%A>d)
CSPR007: ATOF($M(%A))*(%A>d & %A<g)-4*(%A>d & %A<g)+2*(%A>f)
CSPR008: ATOF($M(%A))*(%A>f & %A<i)-6*(%A>f & %A<i)+2*(%A>h)
CSPR009: ATOF($M(%A))*(%A>h & %A<k)-8*(%A>h & %A<k)+2*(%A>j)
CSPR010: ATOF($M(%A))*(%A>j)-10*(%A>j)
CTSL9004:1*(%A=a)
CTSL9005:1*(%A=b)
CTSL9006:1*(%A=c)
CTSL9007:1*(%A=d)
CTSL9008:1*(%A>d & %A<g)
CTSL9009:1*(%A>f & %A<i)
CTSL9010:1*(%A>h & %A<k)
CTSL9011:1*(%A>j)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A=a & %B=a)
ASL46005:1*(%A=b & %B=a)
ASL86001:1*(%A=c & %B=a)
ASL86002:1*(%A=d & %B=a)
ASL89003:1*(%A>d & %A<g & %B=a)
ASL89004:1*(%A>f & %A<i & %B=a)
ASL89005:1*(%A>h & %A<k & %B=a)
ASL89006:1*(%A>j & %B=a)
\RESUMEN\Sistema de ventilación centralizada simple montante de 2 vías por planta en el habitat residencial tipo T10 (Diez Plantas)\
\TEXTO\Suministro y fabricación de una red de conducto CONAIRE JG VENT CHB 2V, Tipo T10 ( 2 Salón y estancia, 4 Dormitorios, 3 Baños y aseos, 1 Cocina) para la ventilación en el hábitat residencial según CTE, de geometría circular, fabricada en acero galvanizado de alta calidad DX51D Z-275, formado por una montante estanca con sistema de unión por simple encaje, incorpora en las bocas de conexión de los accesorios una junta de EPDM encastada de doble canal con un alto grado de resistencia al ozono y a los rayos UV, siendo a la ves insensible a los cambios de temperatura,  que le confiere al sistema una estanqueidad CLASE D. La montante esta compuesta  por un Modulo colector Shunt de 2 vías con conexión de 125 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

**CHB112$** Ventilación JG VENT CHB T11 2V (03/01/2017)
Descripción paramétrica:
~~~
\Nº PLANTAS\1\2\3\4\5\6\7\8\9\10\11\                         # variable A ejecución
\SILENCIADOR\Si\No\
$M(11)=	"1",		#número de Colectores shunt 2 vías por planta
		"2",
		"3",
		"4",
		"5",
		"6",
		"7",
		"8",
		"9",
		"10",
		"11"
$N(11)=	"1",		#número de Colectores shunt 2 vías por planta para texto largo
		"1",
		"1",
		"1",
		"1",
		"1",
		"1",
		"1",
		"1",
		"1",
		"1"
$T(11)=	"",		#número de Colectores shunt 2 vías por planta para texto largo
		"y 1 Módulo colector Shunt 2 vías Ø 250",
		", 1 Módulo colector Shunt 2 vías Ø 250 y 1 Módulo colector Shunt 2 vías Ø 300",
		", 1 Módulo colector Shunt 2 vías Ø 250, 1 Módulo colector Shunt 2 vías Ø 300 y 1 Módulo colector Shunt 2 vías Ø 355",
		", 1 Módulo colector Shunt 2 vías Ø 250, 1 Módulo colector Shunt 2 vías Ø 300, 1 Módulo colector Shunt 2 vías Ø 355 y 1 Módulo colector Shunt 2 vías Ø 400",
		", 1 Módulo colector Shunt 2 vías Ø 250, 1 Módulo colector Shunt 2 vías Ø 300, 1 Módulo colector Shunt 2 vías Ø 355 y 2 Módulo colector Shunt 2 vías Ø 400",
		", 1 Módulo colector Shunt 2 vías Ø 250, 1 Módulo colector Shunt 2 vías Ø 300, 1 Módulo colector Shunt 2 vías Ø 355, 2 Módulo colector Shunt 2 vías Ø 400 y 1 Módulo colector Shunt 2 vías Ø 450",
		", 1 Módulo colector Shunt 2 vías Ø 250, 1 Módulo colector Shunt 2 vías Ø 300, 1 Módulo colector Shunt 2 vías Ø 355, 2 Módulo colector Shunt 2 vías Ø 400 y 2 Módulo colector Shunt 2 vías Ø 450",
		", 1 Módulo colector Shunt 2 vías Ø 250, 1 Módulo colector Shunt 2 vías Ø 300, 1 Módulo colector Shunt 2 vías Ø 355, 2 Módulo colector Shunt 2 vías Ø 400, 2 Módulo colector Shunt 2 vías Ø 450 y 1 Módulo colector Shunt 2 vías Ø 500",
		", 1 Módulo colector Shunt 2 vías Ø 250, 1 Módulo colector Shunt 2 vías Ø 300, 1 Módulo colector Shunt 2 vías Ø 355, 2 Módulo colector Shunt 2 vías Ø 400, 2 Módulo colector Shunt 2 vías Ø 450 y 2 Módulo colector Shunt 2 vías Ø 500",
		", 1 Módulo colector Shunt 2 vías Ø 250, 1 Módulo colector Shunt 2 vías Ø 300, 1 Módulo colector Shunt 2 vías Ø 355, 2 Módulo colector Shunt 2 vías Ø 400, 2 Módulo colector Shunt 2 vías Ø 450, 2 Módulo colector Shunt 2 vías Ø 500 y 1 Módulo colector Shunt 2 vías Ø 560"
$U(11)=	"3",	#metros de Módulo recto SPIRO VENT por planta
		"6",
		"9",
		"12",
		"15",
		"18",
		"21",
		"24",
		"27",
		"30",
		"33"
$P(11)=	"3",	#metros de Módulo recto SPIRO VENT por planta para texto largo
		"3",
		"3",
		"3",
		"3",
		"3",
		"3",
		"3",
		"3",
		"3",
		"3"
$Q(11)=	"",		#metros de Módulo recto SPIRO VENT por planta para texto largo
		"y 3 ml Módulo recto variable SPIRO VENT Ø 250",
		", 3 ml Módulo recto variable SPIRO VENT Ø 250 y 3 ml Módulo recto variable SPIRO VENT Ø 300",
		", 3 ml Módulo recto variable SPIRO VENT Ø 250, 3 ml Módulo recto variable SPIRO VENT Ø 300 y 3 ml Módulo recto variable SPIRO VENT Ø 355",
		", 3 ml Módulo recto variable SPIRO VENT Ø 250, 3 ml Módulo recto variable SPIRO VENT Ø 300, 3 ml Módulo recto variable SPIRO VENT Ø 355 y 3 ml Módulo recto variable SPIRO VENT Ø 400",
		", 3 ml Módulo recto variable SPIRO VENT Ø 250, 3 ml Módulo recto variable SPIRO VENT Ø 300, 3 ml Módulo recto variable SPIRO VENT Ø 355 y 6 ml Módulo recto variable SPIRO VENT Ø 400",
		", 3 ml Módulo recto variable SPIRO VENT Ø 250, 3 ml Módulo recto variable SPIRO VENT Ø 300, 3 ml Módulo recto variable SPIRO VENT Ø 355, 6 ml Módulo recto variable SPIRO VENT Ø 400 y 3 ml Módulo recto variable SPIRO VENT Ø 450",
		", 3 ml Módulo recto variable SPIRO VENT Ø 250, 3 ml Módulo recto variable SPIRO VENT Ø 300, 3 ml Módulo recto variable SPIRO VENT Ø 355, 6 ml Módulo recto variable SPIRO VENT Ø 400 y 6 ml Módulo recto variable SPIRO VENT Ø 450",
		", 3 ml Módulo recto variable SPIRO VENT Ø 250, 3 ml Módulo recto variable SPIRO VENT Ø 300, 3 ml Módulo recto variable SPIRO VENT Ø 355, 6 ml Módulo recto variable SPIRO VENT Ø 400, 6 ml Módulo recto variable SPIRO VENT Ø 450 y 3 ml Módulo recto variable SPIRO VENT Ø 500",
		", 3 ml Módulo recto variable SPIRO VENT Ø 250, 3 ml Módulo recto variable SPIRO VENT Ø 300, 3 ml Módulo recto variable SPIRO VENT Ø 355, 6 ml Módulo recto variable SPIRO VENT Ø 400, 6 ml Módulo recto variable SPIRO VENT Ø 450 y 6 ml Módulo recto variable SPIRO VENT Ø 500",
		", 3 ml Módulo recto variable SPIRO VENT Ø 250, 3 ml Módulo recto variable SPIRO VENT Ø 300, 3 ml Módulo recto variable SPIRO VENT Ø 355, 6 ml Módulo recto variable SPIRO VENT Ø 400, 6 ml Módulo recto variable SPIRO VENT Ø 450, 6 ml Módulo recto variable SPIRO VENT Ø 500 y 3 ml Módulo recto variable SPIRO VENT Ø 560"
$R(11)=	"Ø 200",	#Ø para texto largo
		"Ø 250",
		"Ø 300",
		"Ø 355",
		"Ø 400",
		"Ø 400",
		"Ø 450",
		"Ø 450",
		"Ø 500",
		"Ø 500",
		"Ø 560"
$S(11)=	"",		#número de soporte a pared por planta para texto largo
		"y 1 Soporte a pared Ø 250",
		", 1 Soporte a pared Ø 250 y 1 Soporte a pared Ø 300",
		", 1 Soporte a pared Ø 250, 1 Soporte a pared Ø 300 y 1 Soporte a pared Ø 355",
		", 1 Soporte a pared Ø 250, 1 Soporte a pared Ø 300, 1 Soporte a pared Ø 355 y 1 Soporte a pared Ø 400",
		", 1 Soporte a pared Ø 250, 1 Soporte a pared Ø 300, 1 Soporte a pared Ø 355 y 2 Soporte a pared Ø 400",
		", 1 Soporte a pared Ø 250, 1 Soporte a pared Ø 300, 1 Soporte a pared Ø 355, 2 Soporte a pared Ø 400 y 1 Soporte a pared Ø 450",
		", 1 Soporte a pared Ø 250, 1 Soporte a pared Ø 300, 1 Soporte a pared Ø 355, 2 Soporte a pared Ø 400 y 2 Soporte a pared Ø 450",
		", 1 Soporte a pared Ø 250, 1 Soporte a pared Ø 300, 1 Soporte a pared Ø 355, 2 Soporte a pared Ø 400, 2 Soporte a pared Ø 450 y 1 Soporte a pared Ø 500",
		", 1 Soporte a pared Ø 250, 1 Soporte a pared Ø 300, 1 Soporte a pared Ø 355, 2 Soporte a pared Ø 400, 2 Soporte a pared Ø 450 y 2 Soporte a pared Ø 500",
		", 1 Soporte a pared Ø 250, 1 Soporte a pared Ø 300, 1 Soporte a pared Ø 355, 2 Soporte a pared Ø 400, 2 Soporte a pared Ø 450, 2 Soporte a pared Ø 500 y 1 Soporte a pared Ø 560"
$W(2)=	"1 Módulo silenciador circular SILENTEC SC",    # para texto largo
		""
CTL004: 1+1*(%A=a)
CTL005: 1*(%A=b)
CTL006: 1*(%A=c)
CTL007: 1*(%A>c & %A<e)
CTL008: 1*(%A>d & %A<g)
CTL009: 1*(%A>f & %A<i)
CTL010: 1*(%A>h & %A<k)
CTL011: 1*(%A>j)
CTH004: ATOF($U(%A))*(%A=a)+3*(%A>a)
CTH005: ATOF($U(%A))*(%A=b)-3*(%A=b)+3*(%A>b)
CTH006: ATOF($U(%A))*(%A=c)-6*(%A=c)+3*(%A>c)
CTH013: ATOF($U(%A))*(%A>c & %A<e)-9*(%A>c & %A<e)+3*(%A>d)
CTH014: ATOF($U(%A))*(%A>d & %A<g)-12*(%A>d & %A<g)+6*(%A>f)
CTH015: ATOF($U(%A))*(%A>f & %A<i)-18*(%A>f & %A<i)+6*(%A>h)
CTH027: ATOF($U(%A))*(%A>h & %A<k)-24*(%A>h & %A<k)+6*(%A>j)
CTH028: ATOF($U(%A))*(%A>j)-30*(%A>j)
CMCS2VC9008: ATOF($M(%A))*(%A=a)+1*(%A>a)    # aqui hay que agregar el shunt de 125 de salida+++++y hay que agregar a todo el diametro de 560 para 11 plantas++++++++++++++
CMCS2VC9009: ATOF($M(%A))*(%A=b)-1*(%A=b)+1*(%A>b)
CMCS2VC9010: ATOF($M(%A))*(%A=c) -2*(%A=c)+1*(%A>c)
CMCS2VC9011: ATOF($M(%A))*(%A>c & %A<e)-3*(%A>c & %A<e)+1*(%A>d)
CMCS2VC9012: ATOF($M(%A))*(%A>d & %A<g)-4*(%A>d & %A<g)+2*(%A>f)
CMCS2VC9013: ATOF($M(%A))*(%A>f & %A<i)-6*(%A>f & %A<i)+2*(%A>h)
CMCS2VC9014: ATOF($M(%A))*(%A>h & %A<k)-8*(%A>h & %A<k)+2*(%A>j)
CMCS2VC9015: ATOF($M(%A))*(%A>j)-10*(%A>j)
CRCL010: 1*(%A>a)
CRCL015: 1*(%A>b)
CRCL021: 1*(%A>c)
CRCL028: 1*(%A>d)
CRCL036: 1*(%A>f)
CRCL042: 1*(%A>h)
CRCL049: 1*(%A>j)
CSPR003:  ATOF($M(%A))*(%A=a)+1*(%A>a)
CSPR004: ATOF($M(%A))*(%A=b)-1*(%A=b)+1*(%A>b)
CSPR005: ATOF($M(%A))*(%A=c) -2*(%A=c)+1*(%A>c)
CSPR006: ATOF($M(%A))*(%A>c & %A<e)-3*(%A>c & %A<e)+1*(%A>d)
CSPR007: ATOF($M(%A))*(%A>d & %A<g)-4*(%A>d & %A<g)+2*(%A>f)
CSPR008: ATOF($M(%A))*(%A>f & %A<i)-6*(%A>f & %A<i)+2*(%A>h)
CSPR009: ATOF($M(%A))*(%A>h & %A<k)-8*(%A>h & %A<k)+2*(%A>j)
CSPR010: ATOF($M(%A))*(%A>j)-10*(%A>j)
CTSL9004:1*(%A=a)
CTSL9005:1*(%A=b)
CTSL9006:1*(%A=c)
CTSL9007:1*(%A=d)
CTSL9008:1*(%A>d & %A<g)
CTSL9009:1*(%A>f & %A<i)
CTSL9010:1*(%A>h & %A<k)
CTSL9011:1*(%A>j)
#CMEL004:1*(%A<e)
#CMEL005:1*(%A>d & %A<h)
#CMEL006:1*(%A>g & %A<j)
#CMEL007:1*(%A>i)
#CCOL9004:4*(%A<e)
#CCOL9005:4*(%A>d & %A<h)
#CCOL9006:4*(%A>g & %A<j)
#CCOL9007:4*(%A>i)
#CJF004:1*(%A<e)
#CJF005:1*(%A>d & %A<h)
#CJF006:1*(%A>g & %A<j)
#CJF007:1*(%A>i)
#CCF004:1*(%A<e)
#CCF005:1*(%A>d & %A<h)
#CCF006:1*(%A>g & %A<j)
#CCF007:1*(%A>i)
ASL43004:1*(%A=a & %B=a)
ASL46005:1*(%A=b & %B=a)
ASL86001:1*(%A=c & %B=a)
ASL86002:1*(%A=d & %B=a)
ASL89003:1*(%A>d & %A<g & %B=a)
ASL89004:1*(%A>f & %A<i & %B=a)
ASL89005:1*(%A>h & %A<k & %B=a)
ASL89006:1*(%A>j & %B=a)
\RESUMEN\Sistema de ventilación centralizada simple montante de 2 vías por planta en el habitat residencial tipo T11 (Once plantas)\
\TEXTO\Suministro y fabricación de una red de conducto CONAIRE JG VENT CHB 2V, Tipo T11 ( 2 Salón y estancia, 4 Dormitorios, 4 Baños y aseos, 1 Cocina) para la ventilación en el hábitat residencial según CTE, de geometría circular, fabricada en acero galvanizado de alta calidad DX51D Z-275, formado por una montante estanca con sistema de unión por simple encaje, incorpora en las bocas de conexión de los accesorios una junta de EPDM encastada de doble canal con un alto grado de resistencia al ozono y a los rayos UV, siendo a la ves insensible a los cambios de temperatura,  que le confiere al sistema una estanqueidad CLASE D. La montante esta compuesta  por un Modulo colector Shunt de 2 vías con conexión de 125 mm de diámetro por planta para la recogida del aire viciado, tapa registro de limpieza e inspección, módulo recto variable SPIRO VENT, Modulo exterior en T con tapa final desmontable para limpieza y boca de conexión para enganche a la red exterior, $W(%B), incluye los elementos necesarios para la fijación de la red al paramento vertical según las recomendaciones del fabricante.
COMPONENTES DEL SISTEMA:
$N(%A) Módulo colector Shunt 1 vía Ø 200 $O(%A)
1 Tapa registro de inspección y limpieza Ø 200
$P(%A) ml Módulo recto variable SPIRO VENT Ø 200 $Q(%A)
1 Módulo exterior en T con tapa de registro $R(%A)
$N(%A) Soporte a pared Ø 200 $S(%A)
$W(%B)\
~~~

###### 04030102 GEOMETRÍA RECTANGULAR

###### 0403010201 PIB VENT

###### 040301020101 PIB VENT SP

###### 04030102010101 Chapa 0,6 mm

**CVRPG0615** m² Cond CONAIRE PIB VENT-06 SP rectangular 0,6 mm 15 pct fig pared simple galva
Precio: 18.96
Fabricación y suministro de conductos CONAIRE PIB VENT de geometría rectangular, fabricado en acero galvanizado de 0,6 mm de espesor según UNE 1505, pared simple, calidad DX 51D + Z 250/275, incorpora sistema de union entre tramos rectos y figuras tipo perfil integral brida que le confiere estanquidad al aire CLASE B2 según UNE-EN 1507:2007, incluye parte proporcional estimada del 15% en figuras, certificado de fabricación y estanquidad.

| Código | Ud | Descripción | Rendimiento | Precio | Importe |
|---|---|---|---|---|---|
| PIBVENT06 | m² | M2 TRAMO RECTO GALVA PIB VENT 0,6 CONAIRE | 0.85 | 18.28 | 15.54 |
| PIBVENTF06 | m² | M2 FIGURA GALVA PIB VENT 0,6 CONAIRE | 0.15 | 22.8 | 3.42 |
|  |  | Total |  |  | 18.96 |

**CVRPG0625** m² Cond CONAIRE PIB VENT-06 SP rectangular 0,6 mm 25 pct fig pared simple galva
Precio: 19.41
Fabricación y suministro de conductos CONAIRE PIB VENT de geometría rectangular, fabricado en acero galvanizado de 0,6 mm de espesor según UNE 1505, pared simple, calidad DX 51D + Z 250/275, incorpora sistema de union entre tramos rectos y figuras tipo perfil integral brida que le confiere estanquidad al aire CLASE B2 según UNE-EN 1507:2007, incluye parte proporcional estimada del 25% en figuras, certificado de fabricación y estanquidad.

| Código | Ud | Descripción | Rendimiento | Precio | Importe |
|---|---|---|---|---|---|
| PIBVENT06 | m² | M2 TRAMO RECTO GALVA PIB VENT 0,6 CONAIRE | 0.75 | 18.28 | 13.71 |
| PIBVENTF06 | m² | M2 FIGURA GALVA PIB VENT 0,6 CONAIRE | 0.25 | 22.8 | 5.70 |
|  |  | Total |  |  | 19.41 |

**CVRPG0635** m² Cond CONAIRE PIB VENT-06 SP rectangular 0,6 mm 35 pct fig pared simple galva
Precio: 19.86
Fabricación y suministro de conductos CONAIRE PIB VENT de geometría rectangular, fabricado en acero galvanizado de 0,6 mm de espesor según UNE 1505, pared simple, calidad DX 51D + Z 250/275, incorpora sistema de union entre tramos rectos y figuras tipo perfil integral brida que le confiere estanquidad al aire CLASE B2 según UNE-EN 1507:2007, incluye parte proporcional estimada del 35% en figuras, certificado de fabricación y estanquidad.

| Código | Ud | Descripción | Rendimiento | Precio | Importe |
|---|---|---|---|---|---|
| PIBVENT06 | m² | M2 TRAMO RECTO GALVA PIB VENT 0,6 CONAIRE | 0.65 | 18.28 | 11.88 |
| PIBVENTF06 | m² | M2 FIGURA GALVA PIB VENT 0,6 CONAIRE | 0.35 | 22.8 | 7.98 |
|  |  | Total |  |  | 19.86 |

**CVRPG0645** m² Cond CONAIRE PIB VENT-06 SP rectangular 0,6 mm 45 pct fig pared simple galva
Precio: 20.31
Fabricación y suministro de conductos CONAIRE PIB VENT de geometría rectangular, fabricado en acero galvanizado de 0,6 mm de espesor según UNE 1505, pared simple, calidad DX 51D + Z 250/275, incorpora sistema de union entre tramos rectos y figuras tipo perfil integral brida que le confiere estanquidad al aire CLASE B2 según UNE-EN 1507:2007, incluye parte proporcional estimada del 45% en figuras, certificado de fabricación y estanquidad.

| Código | Ud | Descripción | Rendimiento | Precio | Importe |
|---|---|---|---|---|---|
| PIBVENT06 | m² | M2 TRAMO RECTO GALVA PIB VENT 0,6 CONAIRE | 0.55 | 18.28 | 10.05 |
| PIBVENTF06 | m² | M2 FIGURA GALVA PIB VENT 0,6 CONAIRE | 0.45 | 22.8 | 10.26 |
|  |  | Total |  |  | 20.31 |

**CVRPG0655** m² Cond CONAIRE PIB VENT-06 SP rectangular 0,6 mm 55 pct fig pared simple galva
Precio: 20.77
Fabricación y suministro de conductos CONAIRE PIB VENT de geometría rectangular, fabricado en acero galvanizado de 0,6 mm de espesor según UNE 1505, pared simple, calidad DX 51D + Z 250/275, incorpora sistema de union entre tramos rectos y figuras tipo perfil integral brida que le confiere estanquidad al aire CLASE B2 según UNE-EN 1507:2007, incluye parte proporcional estimada del 55% en figuras, certificado de fabricación y estanquidad.

| Código | Ud | Descripción | Rendimiento | Precio | Importe |
|---|---|---|---|---|---|
| PIBVENT06 | m² | M2 TRAMO RECTO GALVA PIB VENT 0,6 CONAIRE | 0.45 | 18.28 | 8.23 |
| PIBVENTF06 | m² | M2 FIGURA GALVA PIB VENT 0,6 CONAIRE | 0.55 | 22.8 | 12.54 |
|  |  | Total |  |  | 20.77 |

###### 04030102010102 Chapa 0,8 mm

**CVRPG0815** m² Cond CONAIRE PIB VENT-08 SP rectangular 0,8 mm 15 pct fig pared simple galva
Precio: 24.89
Fabricación y suministro de conductos CONAIRE PIB VENT de geometría rectangular, fabricado en acero galvanizado de 0,8 mm de espesor según UNE 1505, pared simple, calidad DX 51D + Z 250/275, incorpora sistema de union entre tramos rectos y figuras tipo perfil integral brida que le confiere estanquidad al aire CLASE B2 según UNE-EN 1507:2007, incluye parte proporcional estimada del 15% en figuras, certificado de fabricación y estanquidad.

| Código | Ud | Descripción | Rendimiento | Precio | Importe |
|---|---|---|---|---|---|
| PIBVENT08 | m² | M2 TRAMO RECTO GALVA PIB VENT 0,8 CONAIRE | 0.85 | 24.19 | 20.56 |
| PIBVENTF08 | m² | M2 FIGURA GALVA PIB VENT 0,8 CONAIRE | 0.15 | 28.87 | 4.33 |
|  |  | Total |  |  | 24.89 |

**CVRPG0825** m² Cond CONAIRE PIB VENT-08 SP rectangular 0,8 mm 25 pct fig pared simple galva
Precio: 25.36
Fabricación y suministro de conductos CONAIRE PIB VENT de geometría rectangular, fabricado en acero galvanizado de 0,8 mm de espesor según UNE 1505, pared simple, calidad DX 51D + Z 250/275, incorpora sistema de union entre tramos rectos y figuras tipo perfil integral brida que le confiere estanquidad al aire CLASE B2 según UNE-EN 1507:2007, incluye parte proporcional estimada del 25% en figuras, certificado de fabricación y estanquidad.

| Código | Ud | Descripción | Rendimiento | Precio | Importe |
|---|---|---|---|---|---|
| PIBVENT08 | m² | M2 TRAMO RECTO GALVA PIB VENT 0,8 CONAIRE | 0.75 | 24.19 | 18.14 |
| PIBVENTF08 | m² | M2 FIGURA GALVA PIB VENT 0,8 CONAIRE | 0.25 | 28.87 | 7.22 |
|  |  | Total |  |  | 25.36 |

**CVRPG0835** m² Cond CONAIRE PIB VENT-08 SP rectangular 0,8 mm 35 pct fig pared simple galva
Precio: 25.82
Fabricación y suministro de conductos CONAIRE PIB VENT de geometría rectangular, fabricado en acero galvanizado de 0,8 mm de espesor según UNE 1505, pared simple, calidad DX 51D + Z 250/275, incorpora sistema de union entre tramos rectos y figuras tipo perfil integral brida que le confiere estanquidad al aire CLASE B2 según UNE-EN 1507:2007, incluye parte proporcional estimada del 35% en figuras, certificado de fabricación y estanquidad.

| Código | Ud | Descripción | Rendimiento | Precio | Importe |
|---|---|---|---|---|---|
| PIBVENT08 | m² | M2 TRAMO RECTO GALVA PIB VENT 0,8 CONAIRE | 0.65 | 24.19 | 15.72 |
| PIBVENTF08 | m² | M2 FIGURA GALVA PIB VENT 0,8 CONAIRE | 0.35 | 28.87 | 10.10 |
|  |  | Total |  |  | 25.82 |

**CVRPG0845** m² Cond CONAIRE PIB VENT-08 SP rectangular 0,8 mm 45 pct fig pared simple galva
Precio: 26.29
Fabricación y suministro de conductos CONAIRE PIB VENT de geometría rectangular, fabricado en acero galvanizado de 0,8 mm de espesor según UNE 1505, pared simple, calidad DX 51D + Z 250/275, incorpora sistema de union entre tramos rectos y figuras tipo perfil integral brida que le confiere estanquidad al aire CLASE B2 según UNE-EN 1507:2007, incluye parte proporcional estimada del 45% en figuras, certificado de fabricación y estanquidad.

| Código | Ud | Descripción | Rendimiento | Precio | Importe |
|---|---|---|---|---|---|
| PIBVENT08 | m² | M2 TRAMO RECTO GALVA PIB VENT 0,8 CONAIRE | 0.55 | 24.19 | 13.30 |
| PIBVENTF08 | m² | M2 FIGURA GALVA PIB VENT 0,8 CONAIRE | 0.45 | 28.87 | 12.99 |
|  |  | Total |  |  | 26.29 |

**CVRPG0855** m² Cond CONAIRE PIB VENT-08 SP rectangular 0,8 mm 55 pct fig pared simple galva
Precio: 26.77
Fabricación y suministro de conductos CONAIRE PIB VENT de geometría rectangular, fabricado en acero galvanizado de 0,8 mm de espesor según UNE 1505, pared simple, calidad DX 51D + Z 250/275, incorpora sistema de union entre tramos rectos y figuras tipo perfil integral brida que le confiere estanquidad al aire CLASE B2 según UNE-EN 1507:2007, incluye parte proporcional estimada del 55% en figuras, certificado de fabricación y estanquidad.

| Código | Ud | Descripción | Rendimiento | Precio | Importe |
|---|---|---|---|---|---|
| PIBVENT08 | m² | M2 TRAMO RECTO GALVA PIB VENT 0,8 CONAIRE | 0.45 | 24.19 | 10.89 |
| PIBVENTF08 | m² | M2 FIGURA GALVA PIB VENT 0,8 CONAIRE | 0.55 | 28.87 | 15.88 |
|  |  | Total |  |  | 26.77 |

###### 04030102010103 Chapa 1,0 mm

**CVRPG1015** m² Cond CONAIRE PIB VENT-1 SP rectangular 1 mm 15 pct fig pared simple galva
Precio: 30.83
Fabricación y suministro de conductos CONAIRE PIB VENT de geometría rectangular, fabricado en acero galvanizado de 1 mm de espesor según UNE 1505, pared simple, calidad DX 51D + Z 250/275, incorpora sistema de union entre tramos rectos y figuras tipo perfil integral brida que le confiere estanquidad al aire CLASE B2 según UNE-EN 1507:2007, incluye parte proporcional estimada del 15% en figuras, certificado de fabricación y estanquidad.

| Código | Ud | Descripción | Rendimiento | Precio | Importe |
|---|---|---|---|---|---|
| PIBVENT10 | m² | M2 TRAMO RECTO GALVA PIB VENT 1,0 CONAIRE | 0.85 | 30.11 | 25.59 |
| PIBVENTF10 | m² | M2 FIGURA GALVA PIB VENT 1,0 CONAIRE | 0.15 | 34.93 | 5.24 |
|  |  | Total |  |  | 30.83 |

**CVRPG1025** m² Cond CONAIRE PIB VENT-1 SP rectangular 1 mm 25 pct fig pared simple galva
Precio: 31.31
Fabricación y suministro de conductos CONAIRE PIB VENT de geometría rectangular, fabricado en acero galvanizado de 1 mm de espesor según UNE 1505, pared simple, calidad DX 51D + Z 250/275, incorpora sistema de union entre tramos rectos y figuras tipo perfil integral brida que le confiere estanquidad al aire CLASE B2 según UNE-EN 1507:2007, incluye parte proporcional estimada del 25% en figuras, certificado de fabricación y estanquidad.

| Código | Ud | Descripción | Rendimiento | Precio | Importe |
|---|---|---|---|---|---|
| PIBVENT10 | m² | M2 TRAMO RECTO GALVA PIB VENT 1,0 CONAIRE | 0.75 | 30.11 | 22.58 |
| PIBVENTF10 | m² | M2 FIGURA GALVA PIB VENT 1,0 CONAIRE | 0.25 | 34.93 | 8.73 |
|  |  | Total |  |  | 31.31 |

**CVRPG1035** m² Cond CONAIRE PIB VENT-1 SP rectangular 1 mm 35 pct fig pared simple galva
Precio: 31.8
Fabricación y suministro de conductos CONAIRE PIB VENT de geometría rectangular, fabricado en acero galvanizado de 1 mm de espesor según UNE 1505, pared simple, calidad DX 51D + Z 250/275, incorpora sistema de union entre tramos rectos y figuras tipo perfil integral brida que le confiere estanquidad al aire CLASE B2 según UNE-EN 1507:2007, incluye parte proporcional estimada del 35% en figuras, certificado de fabricación y estanquidad.

| Código | Ud | Descripción | Rendimiento | Precio | Importe |
|---|---|---|---|---|---|
| PIBVENT10 | m² | M2 TRAMO RECTO GALVA PIB VENT 1,0 CONAIRE | 0.65 | 30.11 | 19.57 |
| PIBVENTF10 | m² | M2 FIGURA GALVA PIB VENT 1,0 CONAIRE | 0.35 | 34.93 | 12.23 |
|  |  | Total |  |  | 31.8 |

**CVRPG1045** m² Cond CONAIRE PIB VENT-1 SP rectangular 1 mm 45 pct fig pared simple galva
Precio: 32.28
Fabricación y suministro de conductos CONAIRE PIB VENT de geometría rectangular, fabricado en acero galvanizado de 1 mm de espesor según UNE 1505, pared simple, calidad DX 51D + Z 250/275, incorpora sistema de union entre tramos rectos y figuras tipo perfil integral brida que le confiere estanquidad al aire CLASE B2 según UNE-EN 1507:2007, incluye parte proporcional estimada del 45% en figuras, certificado de fabricación y estanquidad.

| Código | Ud | Descripción | Rendimiento | Precio | Importe |
|---|---|---|---|---|---|
| PIBVENT10 | m² | M2 TRAMO RECTO GALVA PIB VENT 1,0 CONAIRE | 0.55 | 30.11 | 16.56 |
| PIBVENTF10 | m² | M2 FIGURA GALVA PIB VENT 1,0 CONAIRE | 0.45 | 34.93 | 15.72 |
|  |  | Total |  |  | 32.28 |

**CVRPG1055** m² Cond CONAIRE PIB VENT-1 SP rectangular 1 mm 55 pct fig pared simple galva
Precio: 32.76
Fabricación y suministro de conductos CONAIRE PIB VENT de geometría rectangular, fabricado en acero galvanizado de 1 mm de espesor según UNE 1505, pared simple, calidad DX 51D + Z 250/275, incorpora sistema de union entre tramos rectos y figuras tipo perfil integral brida que le confiere estanquidad al aire CLASE B2 según UNE-EN 1507:2007, incluye parte proporcional estimada del 55% en figuras, certificado de fabricación y estanquidad.

| Código | Ud | Descripción | Rendimiento | Precio | Importe |
|---|---|---|---|---|---|
| PIBVENT10 | m² | M2 TRAMO RECTO GALVA PIB VENT 1,0 CONAIRE | 0.45 | 30.11 | 13.55 |
| PIBVENTF10 | m² | M2 FIGURA GALVA PIB VENT 1,0 CONAIRE | 0.55 | 34.93 | 19.21 |
|  |  | Total |  |  | 32.76 |

###### 040301020102 PIB VENT CP

###### 04030102010201 Chapa 0,6 mm

**CVRPGC0615** m² Cond CONAIRE PIB VENT-06 CERRADO rectangular 0,6 mm 15 pct fig pared simple galva
Precio: 20.8
Fabricación y suministro de conductos premontados CONAIRE PIB VENT CERRADO de geometría rectangular, fabricado en acero galvanizado de 0,6 mm de espesor según UNE 1505, pared simple, calidad DX 51D + Z 250/275, incorpora sistema de union entre tramos rectos y figuras tipo perfil integral brida que le confiere estanquidad al aire CLASE B2 según UNE-EN 1507:2007, incluye premontaje en fabrica, incluye parte proporcional estimada del 15% en figuras, certificado de fabricación y estanquidad.

| Código | Ud | Descripción | Rendimiento | Precio | Importe |
|---|---|---|---|---|---|
| PIBVECTR06 | m² | M2 TRAMO RECTO GALVA CP PIB VENT 0,6 CONAIRE | 0.85 | 19.46 | 16.54 |
| PIBVECFG06 | m² | M2 FIGURA GALVA CP PIB VENT CONAIRE 0,6 | 0.15 | 28.43 | 4.26 |
|  |  | Total |  |  | 20.8 |

**CVRPGC0625** m² Cond CONAIRE PIB VENT-06 CERRADO rectangular 0,6 mm 25 pct fig pared simple galva
Precio: 21.71
Fabricación y suministro de conductos premontados CONAIRE PIB VENT CERRADO de geometría rectangular, fabricado en acero galvanizado de 0,6 mm de espesor según UNE 1505, pared simple, calidad DX 51D + Z 250/275, incorpora sistema de union entre tramos rectos y figuras tipo perfil integral brida que le confiere estanquidad al aire CLASE B2 según UNE-EN 1507:2007, incluye premontaje en fabrica, incluye parte proporcional estimada del 25% en figuras, certificado de fabricación y estanquidad.

| Código | Ud | Descripción | Rendimiento | Precio | Importe |
|---|---|---|---|---|---|
| PIBVECTR06 | m² | M2 TRAMO RECTO GALVA CP PIB VENT 0,6 CONAIRE | 0.75 | 19.46 | 14.60 |
| PIBVECFG06 | m² | M2 FIGURA GALVA CP PIB VENT CONAIRE 0,6 | 0.25 | 28.43 | 7.11 |
|  |  | Total |  |  | 21.71 |

**CVRPGC0635** m² Cond CONAIRE PIB VENT-06 CERRADO rectangular 0,6 mm 35 pct fig pared simple galva
Precio: 22.6
Fabricación y suministro de conductos premontados CONAIRE PIB VENT CERRADO de geometría rectangular, fabricado en acero galvanizado de 0,6 mm de espesor según UNE 1505, pared simple, calidad DX 51D + Z 250/275, incorpora sistema de union entre tramos rectos y figuras tipo perfil integral brida que le confiere estanquidad al aire CLASE B2 según UNE-EN 1507:2007, incluye premontaje en fabrica, incluye parte proporcional estimada del 35% en figuras, certificado de fabricación y estanquidad.

| Código | Ud | Descripción | Rendimiento | Precio | Importe |
|---|---|---|---|---|---|
| PIBVECTR06 | m² | M2 TRAMO RECTO GALVA CP PIB VENT 0,6 CONAIRE | 0.65 | 19.46 | 12.65 |
| PIBVECFG06 | m² | M2 FIGURA GALVA CP PIB VENT CONAIRE 0,6 | 0.35 | 28.43 | 9.95 |
|  |  | Total |  |  | 22.6 |

**CVRPGC0645** m² Cond CONAIRE PIB VENT-06 CERRADO rectangular 0,6 mm 45 pct fig pared simple galva
Precio: 23.49
Fabricación y suministro de conductos premontados CONAIRE PIB VENT CERRADO de geometría rectangular, fabricado en acero galvanizado de 0,6 mm de espesor según UNE 1505, pared simple, calidad DX 51D + Z 250/275, incorpora sistema de union entre tramos rectos y figuras tipo perfil integral brida que le confiere estanquidad al aire CLASE B2 según UNE-EN 1507:2007, incluye premontaje en fabrica, incluye parte proporcional estimada del 45% en figuras, certificado de fabricación y estanquidad.

| Código | Ud | Descripción | Rendimiento | Precio | Importe |
|---|---|---|---|---|---|
| PIBVECTR06 | m² | M2 TRAMO RECTO GALVA CP PIB VENT 0,6 CONAIRE | 0.55 | 19.46 | 10.70 |
| PIBVECFG06 | m² | M2 FIGURA GALVA CP PIB VENT CONAIRE 0,6 | 0.45 | 28.43 | 12.79 |
|  |  | Total |  |  | 23.49 |

**CVRPGC0655** m² Cond CONAIRE PIB VENT-06 CERRADO rectangular 0,6 mm 55 pct fig pared simple galva
Precio: 24.4
Fabricación y suministro de conductos premontados CONAIRE PIB VENT CERRADO de geometría rectangular, fabricado en acero galvanizado de 0,6 mm de espesor según UNE 1505, pared simple, calidad DX 51D + Z 250/275, incorpora sistema de union entre tramos rectos y figuras tipo perfil integral brida que le confiere estanquidad al aire CLASE B2 según UNE-EN 1507:2007, incluye premontaje en fabrica, incluye parte proporcional estimada del 55% en figuras, certificado de fabricación y estanquidad.

| Código | Ud | Descripción | Rendimiento | Precio | Importe |
|---|---|---|---|---|---|
| PIBVECTR06 | m² | M2 TRAMO RECTO GALVA CP PIB VENT 0,6 CONAIRE | 0.45 | 19.46 | 8.76 |
| PIBVECFG06 | m² | M2 FIGURA GALVA CP PIB VENT CONAIRE 0,6 | 0.55 | 28.43 | 15.64 |
|  |  | Total |  |  | 24.4 |

###### 04030102010202 Chapa 0,8 mm

**CVRPGC0815** m² Cond CONAIRE PIB VENT-08 CERRADO rectangular 0,8 mm 15 pct fig pared simple galva
Precio: 26.82
Fabricación y suministro de conductos premontados CONAIRE PIB VENT de geometría rectangular, fabricado en acero galvanizado de 0,8 mm de espesor según UNE 1505, pared simple, calidad DX 51D + Z 250/275, incorpora sistema de union entre tramos rectos y figuras tipo perfil integral brida que le confiere estanquidad al aire CLASE B2 según UNE-EN 1507:2007, incluye premontaje en fabrica, incluye parte proporcional estimada del 15% en figuras, certificado de fabricación y estanquidad.

| Código | Ud | Descripción | Rendimiento | Precio | Importe |
|---|---|---|---|---|---|
| PIBVECTR08 | m² | M2 TRAMO RECTO GALVA CP PIB VENT 0,8 CONAIRE | 0.85 | 25.45 | 21.63 |
| PIBVECFG08 | m² | M2 FIGURA GALVA CP PIB VENT CONAIRE 0,8 | 0.15 | 34.61 | 5.19 |
|  |  | Total |  |  | 26.82 |

**CVRPGC0825** m² Cond CONAIRE PIB VENT-08 CERRADO rectangular 0,8 mm 25 pct fig pared simple galva
Precio: 27.74
Fabricación y suministro de conductos premontados CONAIRE PIB VENT de geometría rectangular, fabricado en acero galvanizado de 0,8 mm de espesor según UNE 1505, pared simple, calidad DX 51D + Z 250/275, incorpora sistema de union entre tramos rectos y figuras tipo perfil integral brida que le confiere estanquidad al aire CLASE B2 según UNE-EN 1507:2007, incluye premontaje en fabrica, incluye parte proporcional estimada del 25% en figuras, certificado de fabricación y estanquidad.

| Código | Ud | Descripción | Rendimiento | Precio | Importe |
|---|---|---|---|---|---|
| PIBVECTR08 | m² | M2 TRAMO RECTO GALVA CP PIB VENT 0,8 CONAIRE | 0.75 | 25.45 | 19.09 |
| PIBVECFG08 | m² | M2 FIGURA GALVA CP PIB VENT CONAIRE 0,8 | 0.25 | 34.61 | 8.65 |
|  |  | Total |  |  | 27.74 |

**CVRPGC0835** m² Cond CONAIRE PIB VENT-08 CERRADO rectangular 0,8 mm 35 pct fig pared simple galva
Precio: 28.65
Fabricación y suministro de conductos premontados CONAIRE PIB VENT de geometría rectangular, fabricado en acero galvanizado de 0,8 mm de espesor según UNE 1505, pared simple, calidad DX 51D + Z 250/275, incorpora sistema de union entre tramos rectos y figuras tipo perfil integral brida que le confiere estanquidad al aire CLASE B2 según UNE-EN 1507:2007, incluye premontaje en fabrica, incluye parte proporcional estimada del 35% en figuras, certificado de fabricación y estanquidad.

| Código | Ud | Descripción | Rendimiento | Precio | Importe |
|---|---|---|---|---|---|
| PIBVECTR08 | m² | M2 TRAMO RECTO GALVA CP PIB VENT 0,8 CONAIRE | 0.65 | 25.45 | 16.54 |
| PIBVECFG08 | m² | M2 FIGURA GALVA CP PIB VENT CONAIRE 0,8 | 0.35 | 34.61 | 12.11 |
|  |  | Total |  |  | 28.65 |

**CVRPGC0845** m² Cond CONAIRE PIB VENT-08 CERRADO rectangular 0,8 mm 45 pct fig pared simple galva
Precio: 29.57
Fabricación y suministro de conductos premontados CONAIRE PIB VENT de geometría rectangular, fabricado en acero galvanizado de 0,8 mm de espesor según UNE 1505, pared simple, calidad DX 51D + Z 250/275, incorpora sistema de union entre tramos rectos y figuras tipo perfil integral brida que le confiere estanquidad al aire CLASE B2 según UNE-EN 1507:2007, incluye premontaje en fabrica, incluye parte proporcional estimada del 45% en figuras, certificado de fabricación y estanquidad.

| Código | Ud | Descripción | Rendimiento | Precio | Importe |
|---|---|---|---|---|---|
| PIBVECTR08 | m² | M2 TRAMO RECTO GALVA CP PIB VENT 0,8 CONAIRE | 0.55 | 25.45 | 14.00 |
| PIBVECFG08 | m² | M2 FIGURA GALVA CP PIB VENT CONAIRE 0,8 | 0.45 | 34.61 | 15.57 |
|  |  | Total |  |  | 29.57 |

**CVRPGC0855** m² Cond CONAIRE PIB VENT-08 CERRADO rectangular 0,8 mm 55 pct fig pared simple galva
Precio: 30.49
Fabricación y suministro de conductos premontados CONAIRE PIB VENT de geometría rectangular, fabricado en acero galvanizado de 0,8 mm de espesor según UNE 1505, pared simple, calidad DX 51D + Z 250/275, incorpora sistema de union entre tramos rectos y figuras tipo perfil integral brida que le confiere estanquidad al aire CLASE B2 según UNE-EN 1507:2007, incluye premontaje en fabrica, incluye parte proporcional estimada del 55% en figuras, certificado de fabricación y estanquidad.

| Código | Ud | Descripción | Rendimiento | Precio | Importe |
|---|---|---|---|---|---|
| PIBVECTR08 | m² | M2 TRAMO RECTO GALVA CP PIB VENT 0,8 CONAIRE | 0.45 | 25.45 | 11.45 |
| PIBVECFG08 | m² | M2 FIGURA GALVA CP PIB VENT CONAIRE 0,8 | 0.55 | 34.61 | 19.04 |
|  |  | Total |  |  | 30.49 |

###### 04030102010203 Chapa 1,0 mm

**CVRPGC1015** m² Cond CONAIRE PIB VENT-1 CERRADO rectangular 1 mm 15 pct fig pared simple galva
Precio: 32.94
Fabricación y suministro de conductos premontados CONAIRE PIB VENT de geometría rectangular, fabricado en acero galvanizado de 1 mm de espesor según UNE 1505, pared simple, calidad DX 51D + Z 250/275, incorpora sistema de union entre tramos rectos y figuras tipo perfil integral brida que le confiere estanquidad al aire CLASE B2 según UNE-EN 1507:2007, incluye premontaje en fabrica, incluye parte proporcional estimada del 15% en figuras, certificado de fabricación y estanquidad.

| Código | Ud | Descripción | Rendimiento | Precio | Importe |
|---|---|---|---|---|---|
| PIBVECTR10 | m² | M2 TRAMO RECTO GALVA CP PIB VENT 1,0 CONAIRE | 0.85 | 31.54 | 26.81 |
| PIBVECFG10 | m² | M2 FIGURA GALVA CP PIB VENT 1,0 CONAIRE | 0.15 | 40.85 | 6.13 |
|  |  | Total |  |  | 32.94 |

**CVRPGC1025** m² Cond CONAIRE PIB VENT-1 CERRADO rectangular 1 mm 25 pct fig pared simple galva
Precio: 33.87
Fabricación y suministro de conductos premontados CONAIRE PIB VENT de geometría rectangular, fabricado en acero galvanizado de 1 mm de espesor según UNE 1505, pared simple, calidad DX 51D + Z 250/275, incorpora sistema de union entre tramos rectos y figuras tipo perfil integral brida que le confiere estanquidad al aire CLASE B2 según UNE-EN 1507:2007, incluye premontaje en fabrica, incluye parte proporcional estimada del 25% en figuras, certificado de fabricación y estanquidad.

| Código | Ud | Descripción | Rendimiento | Precio | Importe |
|---|---|---|---|---|---|
| PIBVECTR10 | m² | M2 TRAMO RECTO GALVA CP PIB VENT 1,0 CONAIRE | 0.75 | 31.54 | 23.66 |
| PIBVECFG10 | m² | M2 FIGURA GALVA CP PIB VENT 1,0 CONAIRE | 0.25 | 40.85 | 10.21 |
|  |  | Total |  |  | 33.87 |

**CVRPGC1035** m² Cond CONAIRE PIB VENT-1 CERRADO rectangular 1 mm 35 pct fig pared simple galva
Precio: 34.8
Fabricación y suministro de conductos premontados CONAIRE PIB VENT de geometría rectangular, fabricado en acero galvanizado de 1 mm de espesor según UNE 1505, pared simple, calidad DX 51D + Z 250/275, incorpora sistema de union entre tramos rectos y figuras tipo perfil integral brida que le confiere estanquidad al aire CLASE B2 según UNE-EN 1507:2007, incluye premontaje en fabrica, incluye parte proporcional estimada del 35% en figuras, certificado de fabricación y estanquidad.

| Código | Ud | Descripción | Rendimiento | Precio | Importe |
|---|---|---|---|---|---|
| PIBVECTR10 | m² | M2 TRAMO RECTO GALVA CP PIB VENT 1,0 CONAIRE | 0.65 | 31.54 | 20.50 |
| PIBVECFG10 | m² | M2 FIGURA GALVA CP PIB VENT 1,0 CONAIRE | 0.35 | 40.85 | 14.30 |
|  |  | Total |  |  | 34.8 |

**CVRPGC1045** m² Cond CONAIRE PIB VENT-1 CERRADO rectangular 1 mm 45 pct fig pared simple galva
Precio: 35.73
Fabricación y suministro de conductos premontados CONAIRE PIB VENT de geometría rectangular, fabricado en acero galvanizado de 1 mm de espesor según UNE 1505, pared simple, calidad DX 51D + Z 250/275, incorpora sistema de union entre tramos rectos y figuras tipo perfil integral brida que le confiere estanquidad al aire CLASE B2 según UNE-EN 1507:2007, incluye premontaje en fabrica, incluye parte proporcional estimada del 45% en figuras, certificado de fabricación y estanquidad.

| Código | Ud | Descripción | Rendimiento | Precio | Importe |
|---|---|---|---|---|---|
| PIBVECTR10 | m² | M2 TRAMO RECTO GALVA CP PIB VENT 1,0 CONAIRE | 0.55 | 31.54 | 17.35 |
| PIBVECFG10 | m² | M2 FIGURA GALVA CP PIB VENT 1,0 CONAIRE | 0.45 | 40.85 | 18.38 |
|  |  | Total |  |  | 35.73 |

**CVRPGC1055** m² Cond CONAIRE PIB VENT-1 CERRADO rectangular 1 mm 55 pct fig pared simple galva
Precio: 36.66
Fabricación y suministro de conductos premontados CONAIRE PIB VENT de geometría rectangular, fabricado en acero galvanizado de 1 mm de espesor según UNE 1505, pared simple, calidad DX 51D + Z 250/275, incorpora sistema de union entre tramos rectos y figuras tipo perfil integral brida que le confiere estanquidad al aire CLASE B2 según UNE-EN 1507:2007, incluye premontaje en fabrica, incluye parte proporcional estimada del 55% en figuras, certificado de fabricación y estanquidad.

| Código | Ud | Descripción | Rendimiento | Precio | Importe |
|---|---|---|---|---|---|
| PIBVECTR10 | m² | M2 TRAMO RECTO GALVA CP PIB VENT 1,0 CONAIRE | 0.45 | 31.54 | 14.19 |
| PIBVECFG10 | m² | M2 FIGURA GALVA CP PIB VENT 1,0 CONAIRE | 0.55 | 40.85 | 22.47 |
|  |  | Total |  |  | 36.66 |

###### 0403010202 PIB INTRAFLEX AL

###### 04010301010201 Espesor 9 mm

###### 0401030101020101 Chapa 0,6 mm

**CCRIFA090615** m² Conducto CONAIRE PIBCLIMA INTRAFLEX AL-09 rectan de 0,6 mm 15 pct fig pared simple galva
Precio: 47.68
Fabricación y suministro de conductos CONAIRE PIB CLIMA INTRAFLEX AL de geometría rectangular, tipo pared simple de acero galvanizado de 0,6 mm de espesor, calidad DX51D+Z250/275 con sistema de unión entre tramos rectos y figuras por medio de Perfil Integral Brida con junta perimetral tipo burlete el cual le confiere una estanqueidad CLASE B-2 segun norma de ensayo UNE EN-1366-9, incorpora en su cara interior un recubrimiento con manta elastómera adesivada de celda cerrada ARMACEL con acabado tipo ALUMINIO de espesor 09 mm de espesor de celda cerrada adesivada por una de sus caras y con acabado en lamina aluminio en la otra, incluye parte proporcional estimada del (15%) de figuras, certificado de fabricación y certificado de clasificación de estanqueidad al aire.

| Código | Ud | Descripción | Rendimiento | Precio | Importe |
|---|---|---|---|---|---|
| PIBIFA0906 | m² | M2 TRAMO RECTO CONAIRE PIB CLIMA INTRAFLEX AL-9 ESPESOR 0,6 | 0.85 | 45.73 | 38.87 |
| PIBIFA09F06 | m² | M2 FIGURA CONAIRE PIB CLIMA INTRAFLEX AL-9 ESPESOR 0,6 | 0.15 | 58.73 | 8.81 |
|  |  | Total |  |  | 47.68 |

**CCRIFA090625** m² Conducto CONAIRE PIBCLIMA INTRAFLEX AL-09 rectan de 0,6 mm 25 pct fig pared simple galva
Precio: 48.98
Fabricación y suministro de conductos CONAIRE PIB CLIMA INTRAFLEX AL de geometría rectangular, tipo pared simple de acero galvanizado de 0,6 mm de espesor, calidad DX51D+Z250/275 con sistema de unión entre tramos rectos y figuras por medio de Perfil Integral Brida con junta perimetral tipo burlete el cual le confiere una estanqueidad CLASE B-2 segun norma de ensayo UNE EN-1366-9, incorpora en su cara interior un recubrimiento con manta elastómera adesivada de celda cerrada ARMACEL con acabado tipo ALUMINIO de espesor 09 mm de espesor de celda cerrada adesivada por una de sus caras y con acabado en lamina aluminio en la otra, incluye parte proporcional estimada del (25%) de figuras, certificado de fabricación y certificado de clasificación de estanqueidad al aire.

| Código | Ud | Descripción | Rendimiento | Precio | Importe |
|---|---|---|---|---|---|
| PIBIFA0906 | m² | M2 TRAMO RECTO CONAIRE PIB CLIMA INTRAFLEX AL-9 ESPESOR 0,6 | 0.75 | 45.73 | 34.30 |
| PIBIFA09F06 | m² | M2 FIGURA CONAIRE PIB CLIMA INTRAFLEX AL-9 ESPESOR 0,6 | 0.25 | 58.73 | 14.68 |
|  |  | Total |  |  | 48.98 |

**CCRIFA090635** m² Conducto CONAIRE PIBCLIMA INTRAFLEX AL-09 rectan de 0,6 mm 35 pct fig pared simple galva
Precio: 50.28
Fabricación y suministro de conductos CONAIRE PIB CLIMA INTRAFLEX AL de geometría rectangular, tipo pared simple de acero galvanizado de 0,6 mm de espesor, calidad DX51D+Z250/275 con sistema de unión entre tramos rectos y figuras por medio de Perfil Integral Brida con junta perimetral tipo burlete el cual le confiere una estanqueidad CLASE B-2 segun norma de ensayo UNE EN-1366-9, incorpora en su cara interior un recubrimiento con manta elastómera adesivada de celda cerrada ARMACEL con acabado tipo ALUMINIO de espesor 09 mm de espesor de celda cerrada adesivada por una de sus caras y con acabado en lamina aluminio en la otra, incluye parte proporcional estimada del (35%) de figuras, certificado de fabricación y certificado de clasificación de estanqueidad al aire.

| Código | Ud | Descripción | Rendimiento | Precio | Importe |
|---|---|---|---|---|---|
| PIBIFA0906 | m² | M2 TRAMO RECTO CONAIRE PIB CLIMA INTRAFLEX AL-9 ESPESOR 0,6 | 0.65 | 45.73 | 29.72 |
| PIBIFA09F06 | m² | M2 FIGURA CONAIRE PIB CLIMA INTRAFLEX AL-9 ESPESOR 0,6 | 0.35 | 58.73 | 20.56 |
|  |  | Total |  |  | 50.28 |

**CCRIFA090645** m² Conducto CONAIRE PIBCLIMA INTRAFLEX AL-09 rectan de 0,6 mm 45 pct fig pared simple galva
Precio: 51.58
Fabricación y suministro de conductos CONAIRE PIB CLIMA INTRAFLEX AL de geometría rectangular, tipo pared simple de acero galvanizado de 0,6 mm de espesor, calidad DX51D+Z250/275 con sistema de unión entre tramos rectos y figuras por medio de Perfil Integral Brida con junta perimetral tipo burlete el cual le confiere una estanqueidad CLASE B-2 segun norma de ensayo UNE EN-1366-9, incorpora en su cara interior un recubrimiento con manta elastómera adesivada de celda cerrada ARMACEL con acabado tipo ALUMINIO de espesor 09 mm de espesor de celda cerrada adesivada por una de sus caras y con acabado en lamina aluminio en la otra, incluye parte proporcional estimada del (45%) de figuras, certificado de fabricación y certificado de clasificación de estanqueidad al aire.

| Código | Ud | Descripción | Rendimiento | Precio | Importe |
|---|---|---|---|---|---|
| PIBIFA0906 | m² | M2 TRAMO RECTO CONAIRE PIB CLIMA INTRAFLEX AL-9 ESPESOR 0,6 | 0.55 | 45.73 | 25.15 |
| PIBIFA09F06 | m² | M2 FIGURA CONAIRE PIB CLIMA INTRAFLEX AL-9 ESPESOR 0,6 | 0.45 | 58.73 | 26.43 |
|  |  | Total |  |  | 51.58 |

**CCRIFA090655** m² Conducto CONAIRE PIBCLIMA INTRAFLEX AL-09 rectan de 0,6 mm 55 pct fig pared simple galva
Precio: 52.88
Fabricación y suministro de conductos CONAIRE PIB CLIMA INTRAFLEX AL de geometría rectangular, tipo pared simple de acero galvanizado de 0,6 mm de espesor, calidad DX51D+Z250/275 con sistema de unión entre tramos rectos y figuras por medio de Perfil Integral Brida con junta perimetral tipo burlete el cual le confiere una estanqueidad CLASE B-2 segun norma de ensayo UNE EN-1366-9, incorpora en su cara interior un recubrimiento con manta elastómera adesivada de celda cerrada ARMACEL con acabado tipo ALUMINIO de espesor 09 mm de espesor de celda cerrada adesivada por una de sus caras y con acabado en lamina aluminio en la otra, incluye parte proporcional estimada del (55%) de figuras, certificado de fabricación y certificado de clasificación de estanqueidad al aire.

| Código | Ud | Descripción | Rendimiento | Precio | Importe |
|---|---|---|---|---|---|
| PIBIFA0906 | m² | M2 TRAMO RECTO CONAIRE PIB CLIMA INTRAFLEX AL-9 ESPESOR 0,6 | 0.45 | 45.73 | 20.58 |
| PIBIFA09F06 | m² | M2 FIGURA CONAIRE PIB CLIMA INTRAFLEX AL-9 ESPESOR 0,6 | 0.55 | 58.73 | 32.30 |
|  |  | Total |  |  | 52.88 |

###### 0401030101020102 Chapa 0,8 mm

**CCRIFA090815** m² Conducto CONAIRE PIBCLIMA INTRAFLEX AL-09 rectan de 0,8 mm 15 pct fig pared simple galva
Precio: 53.77
Fabricación y suministro de conductos CONAIRE PIB CLIMA INTRAFLEX AL de geometría rectangular, tipo pared simple de acero galvanizado de 0,8 mm de espesor, calidad DX51D+Z250/275 con sistema de unión entre tramos rectos y figuras por medio de Perfil Integral Brida con junta perimetral tipo burlete el cual le confiere una estanqueidad CLASE B-2 segun norma de ensayo UNE EN-1366-9, incorpora en su cara interior un recubrimiento con manta elastómera adesivada de celda cerrada ARMACEL con acabado tipo ALUMINIO de espesor 09 mm de espesor de celda cerrada adesivada por una de sus caras y con acabado en lamina aluminio en la otra, incluye parte proporcional estimada del (15%) de figuras, certificado de fabricación y certificado de clasificación de estanqueidad al aire.

| Código | Ud | Descripción | Rendimiento | Precio | Importe |
|---|---|---|---|---|---|
| PIBIFA0908 | m² | M2 TRAMO RECTO CONAIRE PIB CLIMA INTRAFLEX AL-9 ESPESOR 0,8 | 0.85 | 51.79 | 44.02 |
| PIBIFA09F08 | m² | M2 FIGURA CONAIRE PIB CLIMA INTRAFLEX AL-9 ESPESOR 0,8 | 0.15 | 64.99 | 9.75 |
|  |  | Total |  |  | 53.77 |

**CCRIFA090825** m² Conducto CONAIRE PIBCLIMA INTRAFLEX AL-09 rectan de 0,8 mm 25 pct fig pared simple galva
Precio: 55.09
Fabricación y suministro de conductos CONAIRE PIB CLIMA INTRAFLEX AL de geometría rectangular, tipo pared simple de acero galvanizado de 0,8 mm de espesor, calidad DX51D+Z250/275 con sistema de unión entre tramos rectos y figuras por medio de Perfil Integral Brida con junta perimetral tipo burlete el cual le confiere una estanqueidad CLASE B-2 segun norma de ensayo UNE EN-1366-9, incorpora en su cara interior un recubrimiento con manta elastómera adesivada de celda cerrada ARMACEL con acabado tipo ALUMINIO de espesor 09 mm de espesor de celda cerrada adesivada por una de sus caras y con acabado en lamina aluminio en la otra, incluye parte proporcional estimada del (25%) de figuras, certificado de fabricación y certificado de clasificación de estanqueidad al aire.

| Código | Ud | Descripción | Rendimiento | Precio | Importe |
|---|---|---|---|---|---|
| PIBIFA0908 | m² | M2 TRAMO RECTO CONAIRE PIB CLIMA INTRAFLEX AL-9 ESPESOR 0,8 | 0.75 | 51.79 | 38.84 |
| PIBIFA09F08 | m² | M2 FIGURA CONAIRE PIB CLIMA INTRAFLEX AL-9 ESPESOR 0,8 | 0.25 | 64.99 | 16.25 |
|  |  | Total |  |  | 55.09 |

**CCRIFA090835** m² Conducto CONAIRE PIBCLIMA INTRAFLEX AL-09 rectan de 0,8 mm 35 pct fig pared simple galva
Precio: 56.41
Fabricación y suministro de conductos CONAIRE PIB CLIMA INTRAFLEX AL de geometría rectangular, tipo pared simple de acero galvanizado de 0,8 mm de espesor, calidad DX51D+Z250/275 con sistema de unión entre tramos rectos y figuras por medio de Perfil Integral Brida con junta perimetral tipo burlete el cual le confiere una estanqueidad CLASE B-2 segun norma de ensayo UNE EN-1366-9, incorpora en su cara interior un recubrimiento con manta elastómera adesivada de celda cerrada ARMACEL con acabado tipo ALUMINIO de espesor 09 mm de espesor de celda cerrada adesivada por una de sus caras y con acabado en lamina aluminio en la otra, incluye parte proporcional estimada del (35%) de figuras, certificado de fabricación y certificado de clasificación de estanqueidad al aire.

| Código | Ud | Descripción | Rendimiento | Precio | Importe |
|---|---|---|---|---|---|
| PIBIFA0908 | m² | M2 TRAMO RECTO CONAIRE PIB CLIMA INTRAFLEX AL-9 ESPESOR 0,8 | 0.65 | 51.79 | 33.66 |
| PIBIFA09F08 | m² | M2 FIGURA CONAIRE PIB CLIMA INTRAFLEX AL-9 ESPESOR 0,8 | 0.35 | 64.99 | 22.75 |
|  |  | Total |  |  | 56.41 |

**CCRIFA090845** m² Conducto CONAIRE PIBCLIMA INTRAFLEX AL-09 rectan de 0,8 mm 45 pct fig pared simple galva
Precio: 57.73
Fabricación y suministro de conductos CONAIRE PIB CLIMA INTRAFLEX AL de geometría rectangular, tipo pared simple de acero galvanizado de 0,8 mm de espesor, calidad DX51D+Z250/275 con sistema de unión entre tramos rectos y figuras por medio de Perfil Integral Brida con junta perimetral tipo burlete el cual le confiere una estanqueidad CLASE B-2 segun norma de ensayo UNE EN-1366-9, incorpora en su cara interior un recubrimiento con manta elastómera adesivada de celda cerrada ARMACEL con acabado tipo ALUMINIO de espesor 09 mm de espesor de celda cerrada adesivada por una de sus caras y con acabado en lamina aluminio en la otra, incluye parte proporcional estimada del (45%) de figuras, certificado de fabricación y certificado de clasificación de estanqueidad al aire.

| Código | Ud | Descripción | Rendimiento | Precio | Importe |
|---|---|---|---|---|---|
| PIBIFA0908 | m² | M2 TRAMO RECTO CONAIRE PIB CLIMA INTRAFLEX AL-9 ESPESOR 0,8 | 0.55 | 51.79 | 28.48 |
| PIBIFA09F08 | m² | M2 FIGURA CONAIRE PIB CLIMA INTRAFLEX AL-9 ESPESOR 0,8 | 0.45 | 64.99 | 29.25 |
|  |  | Total |  |  | 57.73 |

**CCRIFA090855** m² Conducto CONAIRE PIBCLIMA INTRAFLEX AL-09 rectan de 0,8 mm 55 pct fig pared simple galva
Precio: 59.05
Fabricación y suministro de conductos CONAIRE PIB CLIMA INTRAFLEX AL de geometría rectangular, tipo pared simple de acero galvanizado de 0,8 mm de espesor, calidad DX51D+Z250/275 con sistema de unión entre tramos rectos y figuras por medio de Perfil Integral Brida con junta perimetral tipo burlete el cual le confiere una estanqueidad CLASE B-2 segun norma de ensayo UNE EN-1366-9, incorpora en su cara interior un recubrimiento con manta elastómera adesivada de celda cerrada ARMACEL con acabado tipo ALUMINIO de espesor 09 mm de espesor de celda cerrada adesivada por una de sus caras y con acabado en lamina aluminio en la otra, incluye parte proporcional estimada del (55%) de figuras, certificado de fabricación y certificado de clasificación de estanqueidad al aire.

| Código | Ud | Descripción | Rendimiento | Precio | Importe |
|---|---|---|---|---|---|
| PIBIFA0908 | m² | M2 TRAMO RECTO CONAIRE PIB CLIMA INTRAFLEX AL-9 ESPESOR 0,8 | 0.45 | 51.79 | 23.31 |
| PIBIFA09F08 | m² | M2 FIGURA CONAIRE PIB CLIMA INTRAFLEX AL-9 ESPESOR 0,8 | 0.55 | 64.99 | 35.74 |
|  |  | Total |  |  | 59.05 |

###### 0401030101020103 Chapa 1 mm

**CCRIFA091015** m² Conducto CONAIRE PIBCLIMA INTRAFLEX AL-09 rectan de 1 mm 15 pct fig pared simple galva
Precio: 59.97
Fabricación y suministro de conductos CONAIRE PIB CLIMA INTRAFLEX AL de geometría rectangular, tipo pared simple de acero galvanizado de 1 mm de espesor, calidad DX51D+Z250/275 con sistema de unión entre tramos rectos y figuras por medio de Perfil Integral Brida con junta perimetral tipo burlete el cual le confiere una estanqueidad CLASE B-2 segun norma de ensayo UNE EN-1366-9, incorpora en su cara interior un recubrimiento con manta elastómera adesivada de celda cerrada ARMACEL con acabado tipo ALUMINIO de espesor 09 mm de espesor de celda cerrada adesivada por una de sus caras y con acabado en lamina aluminio en la otra, incluye parte proporcional estimada del (15%) de figuras, certificado de fabricación y certificado de clasificación de estanqueidad al aire.

| Código | Ud | Descripción | Rendimiento | Precio | Importe |
|---|---|---|---|---|---|
| PIBIFA0910 | m² | M2 TRAMO RECTO CONAIRE PIB CLIMA INTRAFLEX AL-9 ESPESOR 1,0 | 0.85 | 57.96 | 49.27 |
| PIBIFA09F10 | m² | M2 FIGURA CONAIRE PIB CLIMA INTRAFLEX AL-9 ESPESOR 1,0 | 0.15 | 71.31 | 10.70 |
|  |  | Total |  |  | 59.97 |

**CCRIFA091025** m² Conducto CONAIRE PIBCLIMA INTRAFLEX AL-09 rectan de 1 mm 25 pct fig pared simple galva
Precio: 61.3
Fabricación y suministro de conductos CONAIRE PIB CLIMA INTRAFLEX AL de geometría rectangular, tipo pared simple de acero galvanizado de 1 mm de espesor, calidad DX51D+Z250/275 con sistema de unión entre tramos rectos y figuras por medio de Perfil Integral Brida con junta perimetral tipo burlete el cual le confiere una estanqueidad CLASE B-2 segun norma de ensayo UNE EN-1366-9, incorpora en su cara interior un recubrimiento con manta elastómera adesivada de celda cerrada ARMACEL con acabado tipo ALUMINIO de espesor 09 mm de espesor de celda cerrada adesivada por una de sus caras y con acabado en lamina aluminio en la otra, incluye parte proporcional estimada del (25%) de figuras, certificado de fabricación y certificado de clasificación de estanqueidad al aire.

| Código | Ud | Descripción | Rendimiento | Precio | Importe |
|---|---|---|---|---|---|
| PIBIFA0910 | m² | M2 TRAMO RECTO CONAIRE PIB CLIMA INTRAFLEX AL-9 ESPESOR 1,0 | 0.75 | 57.96 | 43.47 |
| PIBIFA09F10 | m² | M2 FIGURA CONAIRE PIB CLIMA INTRAFLEX AL-9 ESPESOR 1,0 | 0.25 | 71.31 | 17.83 |
|  |  | Total |  |  | 61.3 |

**CCRIFA091035** m² Conducto CONAIRE PIBCLIMA INTRAFLEX AL-09 rectan de 1 mm 35 pct fig pared simple galva
Precio: 62.63
Fabricación y suministro de conductos CONAIRE PIB CLIMA INTRAFLEX AL de geometría rectangular, tipo pared simple de acero galvanizado de 1 mm de espesor, calidad DX51D+Z250/275 con sistema de unión entre tramos rectos y figuras por medio de Perfil Integral Brida con junta perimetral tipo burlete el cual le confiere una estanqueidad CLASE B-2 segun norma de ensayo UNE EN-1366-9, incorpora en su cara interior un recubrimiento con manta elastómera adesivada de celda cerrada ARMACEL con acabado tipo ALUMINIO de espesor 09 mm de espesor de celda cerrada adesivada por una de sus caras y con acabado en lamina aluminio en la otra, incluye parte proporcional estimada del (35%) de figuras, certificado de fabricación y certificado de clasificación de estanqueidad al aire.

| Código | Ud | Descripción | Rendimiento | Precio | Importe |
|---|---|---|---|---|---|
| PIBIFA0910 | m² | M2 TRAMO RECTO CONAIRE PIB CLIMA INTRAFLEX AL-9 ESPESOR 1,0 | 0.65 | 57.96 | 37.67 |
| PIBIFA09F10 | m² | M2 FIGURA CONAIRE PIB CLIMA INTRAFLEX AL-9 ESPESOR 1,0 | 0.35 | 71.31 | 24.96 |
|  |  | Total |  |  | 62.63 |

**CCRIFA091045** m² Conducto CONAIRE PIBCLIMA INTRAFLEX AL-09 rectan de 1 mm 45 pct fig pared simple galva
Precio: 63.97
Fabricación y suministro de conductos CONAIRE PIB CLIMA INTRAFLEX AL de geometría rectangular, tipo pared simple de acero galvanizado de 1 mm de espesor, calidad DX51D+Z250/275 con sistema de unión entre tramos rectos y figuras por medio de Perfil Integral Brida con junta perimetral tipo burlete el cual le confiere una estanqueidad CLASE B-2 segun norma de ensayo UNE EN-1366-9, incorpora en su cara interior un recubrimiento con manta elastómera adesivada de celda cerrada ARMACEL con acabado tipo ALUMINIO de espesor 09 mm de espesor de celda cerrada adesivada por una de sus caras y con acabado en lamina aluminio en la otra, incluye parte proporcional estimada del (45%) de figuras, certificado de fabricación y certificado de clasificación de estanqueidad al aire.

| Código | Ud | Descripción | Rendimiento | Precio | Importe |
|---|---|---|---|---|---|
| PIBIFA0910 | m² | M2 TRAMO RECTO CONAIRE PIB CLIMA INTRAFLEX AL-9 ESPESOR 1,0 | 0.55 | 57.96 | 31.88 |
| PIBIFA09F10 | m² | M2 FIGURA CONAIRE PIB CLIMA INTRAFLEX AL-9 ESPESOR 1,0 | 0.45 | 71.31 | 32.09 |
|  |  | Total |  |  | 63.97 |

**CCRIFA091055** m² Conducto CONAIRE PIBCLIMA INTRAFLEX AL-09 rectan de 1 mm 55 pct fig pared simple galva
Precio: 65.3
Fabricación y suministro de conductos CONAIRE PIB CLIMA INTRAFLEX AL de geometría rectangular, tipo pared simple de acero galvanizado de 1 mm de espesor, calidad DX51D+Z250/275 con sistema de unión entre tramos rectos y figuras por medio de Perfil Integral Brida con junta perimetral tipo burlete el cual le confiere una estanqueidad CLASE B-2 segun norma de ensayo UNE EN-1366-9, incorpora en su cara interior un recubrimiento con manta elastómera adesivada de celda cerrada ARMACEL con acabado tipo ALUMINIO de espesor 09 mm de espesor de celda cerrada adesivada por una de sus caras y con acabado en lamina aluminio en la otra, incluye parte proporcional estimada del (55%) de figuras, certificado de fabricación y certificado de clasificación de estanqueidad al aire.

| Código | Ud | Descripción | Rendimiento | Precio | Importe |
|---|---|---|---|---|---|
| PIBIFA0910 | m² | M2 TRAMO RECTO CONAIRE PIB CLIMA INTRAFLEX AL-9 ESPESOR 1,0 | 0.45 | 57.96 | 26.08 |
| PIBIFA09F10 | m² | M2 FIGURA CONAIRE PIB CLIMA INTRAFLEX AL-9 ESPESOR 1,0 | 0.55 | 71.31 | 39.22 |
|  |  | Total |  |  | 65.3 |

###### 04010301010202 Espesor 13 mm

###### 0401030101020201 Chapa 0,6 mm

**CCRIFA130615** m² Conducto CONAIRE PIBCLIMA INTRAFLEX AL-13 rectan de 0,6 mm 15 pct fig pared simple galva
Precio: 52.38
Fabricación y suministro de conductos CONAIRE PIB CLIMA INTRAFLEX AL de geometría rectangular, tipo pared simple de acero galvanizado de 0,6 mm de espesor, calidad DX51D+Z250/275 con sistema de unión entre tramos rectos y figuras por medio de Perfil Integral Brida con junta perimetral tipo burlete el cual le confiere una estanqueidad CLASE B-2 segun norma de ensayo UNE EN-1366-9, incorpora en su cara interior un recubrimiento con manta elastómera adesivada de celda cerrada ARMACEL con acabado tipo ALUMINIO de espesor 13 mm de espesor de celda cerrada adesivada por una de sus caras y con acabado en lamina aluminio en la otra, incluye parte proporcional estimada del (15%) de figuras, certificado de fabricación y certificado de clasificación de estanqueidad al aire.

| Código | Ud | Descripción | Rendimiento | Precio | Importe |
|---|---|---|---|---|---|
| PIBIFA1206 | m² | M2 TRAMO RECTO CONAIRE PIB CLIMA INTRAFLEX AL-13 ESPESOR 0,6 | 0.85 | 50.4 | 42.84 |
| PIBIFA12F06 | m² | M2 FIGURA CONAIRE PIB CLIMA INTRAFLEX AL-13 ESPESOR 0,6 | 0.15 | 63.6 | 9.54 |
|  |  | Total |  |  | 52.38 |

**CCRIFA130625** m² Conducto CONAIRE PIBCLIMA INTRAFLEX AL-13 rectan de 0,6 mm 25 pct fig pared simple galva
Precio: 53.7
Fabricación y suministro de conductos CONAIRE PIB CLIMA INTRAFLEX AL de geometría rectangular, tipo pared simple de acero galvanizado de 0,6 mm de espesor, calidad DX51D+Z250/275 con sistema de unión entre tramos rectos y figuras por medio de Perfil Integral Brida con junta perimetral tipo burlete el cual le confiere una estanqueidad CLASE B-2 segun norma de ensayo UNE EN-1366-9, incorpora en su cara interior un recubrimiento con manta elastómera adesivada de celda cerrada ARMACEL con acabado tipo ALUMINIO de espesor 13 mm de espesor de celda cerrada adesivada por una de sus caras y con acabado en lamina aluminio en la otra, incluye parte proporcional estimada del (25%) de figuras, certificado de fabricación y certificado de clasificación de estanqueidad al aire.

| Código | Ud | Descripción | Rendimiento | Precio | Importe |
|---|---|---|---|---|---|
| PIBIFA1206 | m² | M2 TRAMO RECTO CONAIRE PIB CLIMA INTRAFLEX AL-13 ESPESOR 0,6 | 0.75 | 50.4 | 37.80 |
| PIBIFA12F06 | m² | M2 FIGURA CONAIRE PIB CLIMA INTRAFLEX AL-13 ESPESOR 0,6 | 0.25 | 63.6 | 15.90 |
|  |  | Total |  |  | 53.7 |

**CCRIFA130635** m² Conducto CONAIRE PIBCLIMA INTRAFLEX AL-13 rectan de 0,6 mm 35 pct fig pared simple galva
Precio: 55.02
Fabricación y suministro de conductos CONAIRE PIB CLIMA INTRAFLEX AL de geometría rectangular, tipo pared simple de acero galvanizado de 0,6 mm de espesor, calidad DX51D+Z250/275 con sistema de unión entre tramos rectos y figuras por medio de Perfil Integral Brida con junta perimetral tipo burlete el cual le confiere una estanqueidad CLASE B-2 segun norma de ensayo UNE EN-1366-9, incorpora en su cara interior un recubrimiento con manta elastómera adesivada de celda cerrada ARMACEL con acabado tipo ALUMINIO de espesor 13 mm de espesor de celda cerrada adesivada por una de sus caras y con acabado en lamina aluminio en la otra, incluye parte proporcional estimada del (35%) de figuras, certificado de fabricación y certificado de clasificación de estanqueidad al aire.

| Código | Ud | Descripción | Rendimiento | Precio | Importe |
|---|---|---|---|---|---|
| PIBIFA1206 | m² | M2 TRAMO RECTO CONAIRE PIB CLIMA INTRAFLEX AL-13 ESPESOR 0,6 | 0.65 | 50.4 | 32.76 |
| PIBIFA12F06 | m² | M2 FIGURA CONAIRE PIB CLIMA INTRAFLEX AL-13 ESPESOR 0,6 | 0.35 | 63.6 | 22.26 |
|  |  | Total |  |  | 55.02 |

**CCRIFA130645** m² Conducto CONAIRE PIBCLIMA INTRAFLEX AL-13 rectan de 0,6 mm 45 pct fig pared simple galva
Precio: 56.34
Fabricación y suministro de conductos CONAIRE PIB CLIMA INTRAFLEX AL de geometría rectangular, tipo pared simple de acero galvanizado de 0,6 mm de espesor, calidad DX51D+Z250/275 con sistema de unión entre tramos rectos y figuras por medio de Perfil Integral Brida con junta perimetral tipo burlete el cual le confiere una estanqueidad CLASE B-2 segun norma de ensayo UNE EN-1366-9, incorpora en su cara interior un recubrimiento con manta elastómera adesivada de celda cerrada ARMACEL con acabado tipo ALUMINIO de espesor 13 mm de espesor de celda cerrada adesivada por una de sus caras y con acabado en lamina aluminio en la otra, incluye parte proporcional estimada del (45%) de figuras, certificado de fabricación y certificado de clasificación de estanqueidad al aire.

| Código | Ud | Descripción | Rendimiento | Precio | Importe |
|---|---|---|---|---|---|
| PIBIFA1206 | m² | M2 TRAMO RECTO CONAIRE PIB CLIMA INTRAFLEX AL-13 ESPESOR 0,6 | 0.55 | 50.4 | 27.72 |
| PIBIFA12F06 | m² | M2 FIGURA CONAIRE PIB CLIMA INTRAFLEX AL-13 ESPESOR 0,6 | 0.45 | 63.6 | 28.62 |
|  |  | Total |  |  | 56.34 |

**CCRIFA130655** m² Conducto CONAIRE PIBCLIMA INTRAFLEX AL-13 rectan de 0,6 mm 55 pct fig pared simple galva
Precio: 57.66
Fabricación y suministro de conductos CONAIRE PIB CLIMA INTRAFLEX AL de geometría rectangular, tipo pared simple de acero galvanizado de 0,6 mm de espesor, calidad DX51D+Z250/275 con sistema de unión entre tramos rectos y figuras por medio de Perfil Integral Brida con junta perimetral tipo burlete el cual le confiere una estanqueidad CLASE B-2 segun norma de ensayo UNE EN-1366-9, incorpora en su cara interior un recubrimiento con manta elastómera adesivada de celda cerrada ARMACEL con acabado tipo ALUMINIO de espesor 13 mm de espesor de celda cerrada adesivada por una de sus caras y con acabado en lamina aluminio en la otra, incluye parte proporcional estimada del (55%) de figuras, certificado de fabricación y certificado de clasificación de estanqueidad al aire.

| Código | Ud | Descripción | Rendimiento | Precio | Importe |
|---|---|---|---|---|---|
| PIBIFA1206 | m² | M2 TRAMO RECTO CONAIRE PIB CLIMA INTRAFLEX AL-13 ESPESOR 0,6 | 0.45 | 50.4 | 22.68 |
| PIBIFA12F06 | m² | M2 FIGURA CONAIRE PIB CLIMA INTRAFLEX AL-13 ESPESOR 0,6 | 0.55 | 63.6 | 34.98 |
|  |  | Total |  |  | 57.66 |

###### 0401030101020202 Chapa 0,8 mm

**CCRIFA130815** m² Conducto CONAIRE PIBCLIMA INTRAFLEX AL-13 rectan de 0,8 mm 15 pct fig pared simple galva
Precio: 58.47
Fabricación y suministro de conductos CONAIRE PIB CLIMA INTRAFLEX AL de geometría rectangular, tipo pared simple de acero galvanizado de 0,8 mm de espesor, calidad DX51D+Z250/275 con sistema de unión entre tramos rectos y figuras por medio de Perfil Integral Brida con junta perimetral tipo burlete el cual le confiere una estanqueidad CLASE B-2 segun norma de ensayo UNE EN-1366-9, incorpora en su cara interior un recubrimiento con manta elastómera adesivada de celda cerrada ARMACEL con acabado tipo ALUMINIO de espesor 13 mm de espesor de celda cerrada adesivada por una de sus caras y con acabado en lamina aluminio en la otra, incluye parte proporcional estimada del (15%) de figuras, certificado de fabricación y certificado de clasificación de estanqueidad al aire.

| Código | Ud | Descripción | Rendimiento | Precio | Importe |
|---|---|---|---|---|---|
| PIBIFA1208 | m² | M2 TRAMO RECTO CONAIRE PIB CLIMA INTRAFLEX AL-13 ESPESOR 0,8 | 0.85 | 56.46 | 47.99 |
| PIBIFA12F08 | m² | M2 FIGURA CONAIRE PIB CLIMA INTRAFLEX AL-13 ESPESOR 0,8 | 0.15 | 69.87 | 10.48 |
|  |  | Total |  |  | 58.47 |

**CCRIFA130825** m² Conducto CONAIRE PIBCLIMA INTRAFLEX AL-13 rectan de 0,8 mm 25 pct fig pared simple galva
Precio: 59.82
Fabricación y suministro de conductos CONAIRE PIB CLIMA INTRAFLEX AL de geometría rectangular, tipo pared simple de acero galvanizado de 0,8 mm de espesor, calidad DX51D+Z250/275 con sistema de unión entre tramos rectos y figuras por medio de Perfil Integral Brida con junta perimetral tipo burlete el cual le confiere una estanqueidad CLASE B-2 segun norma de ensayo UNE EN-1366-9, incorpora en su cara interior un recubrimiento con manta elastómera adesivada de celda cerrada ARMACEL con acabado tipo ALUMINIO de espesor 13 mm de espesor de celda cerrada adesivada por una de sus caras y con acabado en lamina aluminio en la otra, incluye parte proporcional estimada del (25%) de figuras, certificado de fabricación y certificado de clasificación de estanqueidad al aire.

| Código | Ud | Descripción | Rendimiento | Precio | Importe |
|---|---|---|---|---|---|
| PIBIFA1208 | m² | M2 TRAMO RECTO CONAIRE PIB CLIMA INTRAFLEX AL-13 ESPESOR 0,8 | 0.75 | 56.46 | 42.35 |
| PIBIFA12F08 | m² | M2 FIGURA CONAIRE PIB CLIMA INTRAFLEX AL-13 ESPESOR 0,8 | 0.25 | 69.87 | 17.47 |
|  |  | Total |  |  | 59.82 |

**CCRIFA130835** m² Conducto CONAIRE PIBCLIMA INTRAFLEX AL-13 rectan de 0,8 mm 35 pct fig pared simple galva
Precio: 61.15
Fabricación y suministro de conductos CONAIRE PIB CLIMA INTRAFLEX AL de geometría rectangular, tipo pared simple de acero galvanizado de 0,8 mm de espesor, calidad DX51D+Z250/275 con sistema de unión entre tramos rectos y figuras por medio de Perfil Integral Brida con junta perimetral tipo burlete el cual le confiere una estanqueidad CLASE B-2 segun norma de ensayo UNE EN-1366-9, incorpora en su cara interior un recubrimiento con manta elastómera adesivada de celda cerrada ARMACEL con acabado tipo ALUMINIO de espesor 13 mm de espesor de celda cerrada adesivada por una de sus caras y con acabado en lamina aluminio en la otra, incluye parte proporcional estimada del (35%) de figuras, certificado de fabricación y certificado de clasificación de estanqueidad al aire.

| Código | Ud | Descripción | Rendimiento | Precio | Importe |
|---|---|---|---|---|---|
| PIBIFA1208 | m² | M2 TRAMO RECTO CONAIRE PIB CLIMA INTRAFLEX AL-13 ESPESOR 0,8 | 0.65 | 56.46 | 36.70 |
| PIBIFA12F08 | m² | M2 FIGURA CONAIRE PIB CLIMA INTRAFLEX AL-13 ESPESOR 0,8 | 0.35 | 69.87 | 24.45 |
|  |  | Total |  |  | 61.15 |

**CCRIFA130845** m² Conducto CONAIRE PIBCLIMA INTRAFLEX AL-13 rectan de 0,8 mm 45 pct fig pared simple galva
Precio: 62.49
Fabricación y suministro de conductos CONAIRE PIB CLIMA INTRAFLEX AL de geometría rectangular, tipo pared simple de acero galvanizado de 0,8 mm de espesor, calidad DX51D+Z250/275 con sistema de unión entre tramos rectos y figuras por medio de Perfil Integral Brida con junta perimetral tipo burlete el cual le confiere una estanqueidad CLASE B-2 segun norma de ensayo UNE EN-1366-9, incorpora en su cara interior un recubrimiento con manta elastómera adesivada de celda cerrada ARMACEL con acabado tipo ALUMINIO de espesor 13 mm de espesor de celda cerrada adesivada por una de sus caras y con acabado en lamina aluminio en la otra, incluye parte proporcional estimada del (45%) de figuras, certificado de fabricación y certificado de clasificación de estanqueidad al aire.

| Código | Ud | Descripción | Rendimiento | Precio | Importe |
|---|---|---|---|---|---|
| PIBIFA1208 | m² | M2 TRAMO RECTO CONAIRE PIB CLIMA INTRAFLEX AL-13 ESPESOR 0,8 | 0.55 | 56.46 | 31.05 |
| PIBIFA12F08 | m² | M2 FIGURA CONAIRE PIB CLIMA INTRAFLEX AL-13 ESPESOR 0,8 | 0.45 | 69.87 | 31.44 |
|  |  | Total |  |  | 62.49 |

**CCRIFA130855** m² Conducto CONAIRE PIBCLIMA INTRAFLEX AL-13 rectan de 0,8 mm 55 pct fig pared simple galva
Precio: 63.84
Fabricación y suministro de conductos CONAIRE PIB CLIMA INTRAFLEX AL de geometría rectangular, tipo pared simple de acero galvanizado de 0,8 mm de espesor, calidad DX51D+Z250/275 con sistema de unión entre tramos rectos y figuras por medio de Perfil Integral Brida con junta perimetral tipo burlete el cual le confiere una estanqueidad CLASE B-2 segun norma de ensayo UNE EN-1366-9, incorpora en su cara interior un recubrimiento con manta elastómera adesivada de celda cerrada ARMACEL con acabado tipo ALUMINIO de espesor 13 mm de espesor de celda cerrada adesivada por una de sus caras y con acabado en lamina aluminio en la otra, incluye parte proporcional estimada del (55%) de figuras, certificado de fabricación y certificado de clasificación de estanqueidad al aire.

| Código | Ud | Descripción | Rendimiento | Precio | Importe |
|---|---|---|---|---|---|
| PIBIFA1208 | m² | M2 TRAMO RECTO CONAIRE PIB CLIMA INTRAFLEX AL-13 ESPESOR 0,8 | 0.45 | 56.46 | 25.41 |
| PIBIFA12F08 | m² | M2 FIGURA CONAIRE PIB CLIMA INTRAFLEX AL-13 ESPESOR 0,8 | 0.55 | 69.87 | 38.43 |
|  |  | Total |  |  | 63.84 |

###### 0401030101020203 Chapa 1 mm

**CCRIFA131015** m² Conducto CONAIRE PIBCLIMA INTRAFLEX AL-13 rectan de 1 mm 15 pct fig pared simple galva
Precio: 64.67
Fabricación y suministro de conductos CONAIRE PIB CLIMA INTRAFLEX AL de geometría rectangular, tipo pared simple de acero galvanizado de 1 mm de espesor, calidad DX51D+Z250/275 con sistema de unión entre tramos rectos y figuras por medio de Perfil Integral Brida con junta perimetral tipo burlete el cual le confiere una estanqueidad CLASE B-2 segun norma de ensayo UNE EN-1366-9, incorpora en su cara interior un recubrimiento con manta elastómera adesivada de celda cerrada ARMACEL con acabado tipo ALUMINIO de espesor 13 mm de espesor de celda cerrada adesivada por una de sus caras y con acabado en lamina aluminio en la otra, incluye parte proporcional estimada del (15%) de figuras, certificado de fabricación y certificado de clasificación de estanqueidad al aire.

| Código | Ud | Descripción | Rendimiento | Precio | Importe |
|---|---|---|---|---|---|
| PIBIFA1210 | m² | M2 TRAMO RECTO CONAIRE PIB CLIMA INTRAFLEX AL-13 ESPESOR 1,0 | 0.85 | 62.63 | 53.24 |
| PIBIFA12F10 | m² | M2 FIGURA CONAIRE PIB CLIMA INTRAFLEX AL-13 ESPESOR 1,0 | 0.15 | 76.2 | 11.43 |
|  |  | Total |  |  | 64.67 |

**CCRIFA131025** m² Conducto CONAIRE PIBCLIMA INTRAFLEX AL-13 rectan de 1 mm 25 pct fig pared simple galva
Precio: 66.02
Fabricación y suministro de conductos CONAIRE PIB CLIMA INTRAFLEX AL de geometría rectangular, tipo pared simple de acero galvanizado de 1 mm de espesor, calidad DX51D+Z250/275 con sistema de unión entre tramos rectos y figuras por medio de Perfil Integral Brida con junta perimetral tipo burlete el cual le confiere una estanqueidad CLASE B-2 segun norma de ensayo UNE EN-1366-9, incorpora en su cara interior un recubrimiento con manta elastómera adesivada de celda cerrada ARMACEL con acabado tipo ALUMINIO de espesor 13 mm de espesor de celda cerrada adesivada por una de sus caras y con acabado en lamina aluminio en la otra, incluye parte proporcional estimada del (25%) de figuras, certificado de fabricación y certificado de clasificación de estanqueidad al aire.

| Código | Ud | Descripción | Rendimiento | Precio | Importe |
|---|---|---|---|---|---|
| PIBIFA1210 | m² | M2 TRAMO RECTO CONAIRE PIB CLIMA INTRAFLEX AL-13 ESPESOR 1,0 | 0.75 | 62.63 | 46.97 |
| PIBIFA12F10 | m² | M2 FIGURA CONAIRE PIB CLIMA INTRAFLEX AL-13 ESPESOR 1,0 | 0.25 | 76.2 | 19.05 |
|  |  | Total |  |  | 66.02 |

**CCRIFA131035** m² Conducto CONAIRE PIBCLIMA INTRAFLEX AL-13 rectan de 1 mm 35 pct fig pared simple galva
Precio: 67.38
Fabricación y suministro de conductos CONAIRE PIB CLIMA INTRAFLEX AL de geometría rectangular, tipo pared simple de acero galvanizado de 1 mm de espesor, calidad DX51D+Z250/275 con sistema de unión entre tramos rectos y figuras por medio de Perfil Integral Brida con junta perimetral tipo burlete el cual le confiere una estanqueidad CLASE B-2 segun norma de ensayo UNE EN-1366-9, incorpora en su cara interior un recubrimiento con manta elastómera adesivada de celda cerrada ARMACEL con acabado tipo ALUMINIO de espesor 13 mm de espesor de celda cerrada adesivada por una de sus caras y con acabado en lamina aluminio en la otra, incluye parte proporcional estimada del (35%) de figuras, certificado de fabricación y certificado de clasificación de estanqueidad al aire.

| Código | Ud | Descripción | Rendimiento | Precio | Importe |
|---|---|---|---|---|---|
| PIBIFA1210 | m² | M2 TRAMO RECTO CONAIRE PIB CLIMA INTRAFLEX AL-13 ESPESOR 1,0 | 0.65 | 62.63 | 40.71 |
| PIBIFA12F10 | m² | M2 FIGURA CONAIRE PIB CLIMA INTRAFLEX AL-13 ESPESOR 1,0 | 0.35 | 76.2 | 26.67 |
|  |  | Total |  |  | 67.38 |

**CCRIFA131045** m² Conducto CONAIRE PIBCLIMA INTRAFLEX AL-13 rectan de 1 mm 45 pct fig pared simple galva
Precio: 68.74
Fabricación y suministro de conductos CONAIRE PIB CLIMA INTRAFLEX AL de geometría rectangular, tipo pared simple de acero galvanizado de 1 mm de espesor, calidad DX51D+Z250/275 con sistema de unión entre tramos rectos y figuras por medio de Perfil Integral Brida con junta perimetral tipo burlete el cual le confiere una estanqueidad CLASE B-2 segun norma de ensayo UNE EN-1366-9, incorpora en su cara interior un recubrimiento con manta elastómera adesivada de celda cerrada ARMACEL con acabado tipo ALUMINIO de espesor 13 mm de espesor de celda cerrada adesivada por una de sus caras y con acabado en lamina aluminio en la otra, incluye parte proporcional estimada del (45%) de figuras, certificado de fabricación y certificado de clasificación de estanqueidad al aire.

| Código | Ud | Descripción | Rendimiento | Precio | Importe |
|---|---|---|---|---|---|
| PIBIFA1210 | m² | M2 TRAMO RECTO CONAIRE PIB CLIMA INTRAFLEX AL-13 ESPESOR 1,0 | 0.55 | 62.63 | 34.45 |
| PIBIFA12F10 | m² | M2 FIGURA CONAIRE PIB CLIMA INTRAFLEX AL-13 ESPESOR 1,0 | 0.45 | 76.2 | 34.29 |
|  |  | Total |  |  | 68.74 |

**CCRIFA131055** m² Conducto CONAIRE PIBCLIMA INTRAFLEX AL-13 rectan de 1 mm 55 pct fig pared simple galva
Precio: 70.09
Fabricación y suministro de conductos CONAIRE PIB CLIMA INTRAFLEX AL de geometría rectangular, tipo pared simple de acero galvanizado de 1 mm de espesor, calidad DX51D+Z250/275 con sistema de unión entre tramos rectos y figuras por medio de Perfil Integral Brida con junta perimetral tipo burlete el cual le confiere una estanqueidad CLASE B-2 segun norma de ensayo UNE EN-1366-9, incorpora en su cara interior un recubrimiento con manta elastómera adesivada de celda cerrada ARMACEL con acabado tipo ALUMINIO de espesor 13 mm de espesor de celda cerrada adesivada por una de sus caras y con acabado en lamina aluminio en la otra, incluye parte proporcional estimada del (55%) de figuras, certificado de fabricación y certificado de clasificación de estanqueidad al aire.

| Código | Ud | Descripción | Rendimiento | Precio | Importe |
|---|---|---|---|---|---|
| PIBIFA1210 | m² | M2 TRAMO RECTO CONAIRE PIB CLIMA INTRAFLEX AL-13 ESPESOR 1,0 | 0.45 | 62.63 | 28.18 |
| PIBIFA12F10 | m² | M2 FIGURA CONAIRE PIB CLIMA INTRAFLEX AL-13 ESPESOR 1,0 | 0.55 | 76.2 | 41.91 |
|  |  | Total |  |  | 70.09 |

###### 04010301010203 Espesor 19 mm

###### 0401030101020301 Chapa 0,6 mm

**CCRIFA190615** m² Conducto CONAIRE PIBCLIMA INTRAFLEX AL-19 rectan de 0,6 mm 15 pct fig pared simple galva
Precio: 56.76
Fabricación y suministro de conductos CONAIRE PIB CLIMA INTRAFLEX AL de geometría rectangular, tipo pared simple de acero galvanizado de 0,6 mm de espesor, calidad DX51D+Z250/275 con sistema de unión entre tramos rectos y figuras por medio de Perfil Integral Brida con junta perimetral tipo burlete el cual le confiere una estanqueidad CLASE B-2 segun norma de ensayo UNE EN-1366-9, incorpora en su cara interior un recubrimiento con manta elastómera adesivada de celda cerrada ARMACEL con acabado tipo ALUMINIO de espesor 19 mm de espesor de celda cerrada adesivada por una de sus caras y con acabado en lamina aluminio en la otra, incluye parte proporcional estimada del (15%) de figuras, certificado de fabricación y certificado de clasificación de estanqueidad al aire.

| Código | Ud | Descripción | Rendimiento | Precio | Importe |
|---|---|---|---|---|---|
| PIBIFA2006 | m² | M2 TRAMO RECTO CONAIRE PIB CLIMA INTRAFLEX AL-19 ESPESOR 0,6 | 0.85 | 54.75 | 46.54 |
| PIBIFA20F06 | m² | M2 FIGURA CONAIRE PIB CLIMA INTRAFLEX AL-19 ESPESOR 0,6 | 0.15 | 68.16 | 10.22 |
|  |  | Total |  |  | 56.76 |

**CCRIFA190625** m² Conducto CONAIRE PIBCLIMA INTRAFLEX AL-19 rectan de 0,6 mm 25 pct fig pared simple galva
Precio: 58.1
Fabricación y suministro de conductos CONAIRE PIB CLIMA INTRAFLEX AL de geometría rectangular, tipo pared simple de acero galvanizado de 0,6 mm de espesor, calidad DX51D+Z250/275 con sistema de unión entre tramos rectos y figuras por medio de Perfil Integral Brida con junta perimetral tipo burlete el cual le confiere una estanqueidad CLASE B-2 segun norma de ensayo UNE EN-1366-9, incorpora en su cara interior un recubrimiento con manta elastómera adesivada de celda cerrada ARMACEL con acabado tipo ALUMINIO de espesor 19 mm de espesor de celda cerrada adesivada por una de sus caras y con acabado en lamina aluminio en la otra, incluye parte proporcional estimada del (25%) de figuras, certificado de fabricación y certificado de clasificación de estanqueidad al aire.

| Código | Ud | Descripción | Rendimiento | Precio | Importe |
|---|---|---|---|---|---|
| PIBIFA2006 | m² | M2 TRAMO RECTO CONAIRE PIB CLIMA INTRAFLEX AL-19 ESPESOR 0,6 | 0.75 | 54.75 | 41.06 |
| PIBIFA20F06 | m² | M2 FIGURA CONAIRE PIB CLIMA INTRAFLEX AL-19 ESPESOR 0,6 | 0.25 | 68.16 | 17.04 |
|  |  | Total |  |  | 58.1 |

**CCRIFA190635** m² Conducto CONAIRE PIBCLIMA INTRAFLEX AL-19 rectan de 0,6 mm 35 pct fig pared simple galva
Precio: 59.45
Fabricación y suministro de conductos CONAIRE PIB CLIMA INTRAFLEX AL de geometría rectangular, tipo pared simple de acero galvanizado de 0,6 mm de espesor, calidad DX51D+Z250/275 con sistema de unión entre tramos rectos y figuras por medio de Perfil Integral Brida con junta perimetral tipo burlete el cual le confiere una estanqueidad CLASE B-2 segun norma de ensayo UNE EN-1366-9, incorpora en su cara interior un recubrimiento con manta elastómera adesivada de celda cerrada ARMACEL con acabado tipo ALUMINIO de espesor 19 mm de espesor de celda cerrada adesivada por una de sus caras y con acabado en lamina aluminio en la otra, incluye parte proporcional estimada del (35%) de figuras, certificado de fabricación y certificado de clasificación de estanqueidad al aire.

| Código | Ud | Descripción | Rendimiento | Precio | Importe |
|---|---|---|---|---|---|
| PIBIFA2006 | m² | M2 TRAMO RECTO CONAIRE PIB CLIMA INTRAFLEX AL-19 ESPESOR 0,6 | 0.65 | 54.75 | 35.59 |
| PIBIFA20F06 | m² | M2 FIGURA CONAIRE PIB CLIMA INTRAFLEX AL-19 ESPESOR 0,6 | 0.35 | 68.16 | 23.86 |
|  |  | Total |  |  | 59.45 |

**CCRIFA190645** m² Conducto CONAIRE PIBCLIMA INTRAFLEX AL-19 rectan de 0,6 mm 45 pct fig pared simple galva
Precio: 60.78
Fabricación y suministro de conductos CONAIRE PIB CLIMA INTRAFLEX AL de geometría rectangular, tipo pared simple de acero galvanizado de 0,6 mm de espesor, calidad DX51D+Z250/275 con sistema de unión entre tramos rectos y figuras por medio de Perfil Integral Brida con junta perimetral tipo burlete el cual le confiere una estanqueidad CLASE B-2 segun norma de ensayo UNE EN-1366-9, incorpora en su cara interior un recubrimiento con manta elastómera adesivada de celda cerrada ARMACEL con acabado tipo ALUMINIO de espesor 19 mm de espesor de celda cerrada adesivada por una de sus caras y con acabado en lamina aluminio en la otra, incluye parte proporcional estimada del (45%) de figuras, certificado de fabricación y certificado de clasificación de estanqueidad al aire.

| Código | Ud | Descripción | Rendimiento | Precio | Importe |
|---|---|---|---|---|---|
| PIBIFA2006 | m² | M2 TRAMO RECTO CONAIRE PIB CLIMA INTRAFLEX AL-19 ESPESOR 0,6 | 0.55 | 54.75 | 30.11 |
| PIBIFA20F06 | m² | M2 FIGURA CONAIRE PIB CLIMA INTRAFLEX AL-19 ESPESOR 0,6 | 0.45 | 68.16 | 30.67 |
|  |  | Total |  |  | 60.78 |

**CCRIFA190655** m² Conducto CONAIRE PIBCLIMA INTRAFLEX AL-19 rectan de 0,6 mm 55 pct fig pared simple galva
Precio: 62.13
Fabricación y suministro de conductos CONAIRE PIB CLIMA INTRAFLEX AL de geometría rectangular, tipo pared simple de acero galvanizado de 0,6 mm de espesor, calidad DX51D+Z250/275 con sistema de unión entre tramos rectos y figuras por medio de Perfil Integral Brida con junta perimetral tipo burlete el cual le confiere una estanqueidad CLASE B-2 segun norma de ensayo UNE EN-1366-9, incorpora en su cara interior un recubrimiento con manta elastómera adesivada de celda cerrada ARMACEL con acabado tipo ALUMINIO de espesor 19 mm de espesor de celda cerrada adesivada por una de sus caras y con acabado en lamina aluminio en la otra, incluye parte proporcional estimada del (55%) de figuras, certificado de fabricación y certificado de clasificación de estanqueidad al aire.

| Código | Ud | Descripción | Rendimiento | Precio | Importe |
|---|---|---|---|---|---|
| PIBIFA2006 | m² | M2 TRAMO RECTO CONAIRE PIB CLIMA INTRAFLEX AL-19 ESPESOR 0,6 | 0.45 | 54.75 | 24.64 |
| PIBIFA20F06 | m² | M2 FIGURA CONAIRE PIB CLIMA INTRAFLEX AL-19 ESPESOR 0,6 | 0.55 | 68.16 | 37.49 |
|  |  | Total |  |  | 62.13 |

###### 0401030101020302 Chapa 0,8 mm

**CCRIFA190815** m² Conducto CONAIRE PIBCLIMA INTRAFLEX AL-19 rectan de 0,8 mm 15 pct fig pared simple galva
Precio: 62.87
Fabricación y suministro de conductos CONAIRE PIB CLIMA INTRAFLEX AL de geometría rectangular, tipo pared simple de acero galvanizado de 0,8 mm de espesor, calidad DX51D+Z250/275 con sistema de unión entre tramos rectos y figuras por medio de Perfil Integral Brida con junta perimetral tipo burlete el cual le confiere una estanqueidad CLASE B-2 segun norma de ensayo UNE EN-1366-9, incorpora en su cara interior un recubrimiento con manta elastómera adesivada de celda cerrada ARMACEL con acabado tipo ALUMINIO de espesor 19 mm de espesor de celda cerrada adesivada por una de sus caras y con acabado en lamina aluminio en la otra, incluye parte proporcional estimada del (15%) de figuras, certificado de fabricación y certificado de clasificación de estanqueidad al aire.

| Código | Ud | Descripción | Rendimiento | Precio | Importe |
|---|---|---|---|---|---|
| PIBIFA2008 | m² | M2 TRAMO RECTO CONAIRE PIB CLIMA INTRAFLEX AL-19 ESPESOR 0,8 | 0.85 | 60.82 | 51.70 |
| PIBIFA20F08 | m² | M2 FIGURA CONAIRE PIB CLIMA INTRAFLEX AL-19 ESPESOR 0,8 | 0.15 | 74.44 | 11.17 |
|  |  | Total |  |  | 62.87 |

**CCRIFA190825** m² Conducto CONAIRE PIBCLIMA INTRAFLEX AL-19 rectan de 0,8 mm 25 pct fig pared simple galva
Precio: 64.23
Fabricación y suministro de conductos CONAIRE PIB CLIMA INTRAFLEX AL de geometría rectangular, tipo pared simple de acero galvanizado de 0,8 mm de espesor, calidad DX51D+Z250/275 con sistema de unión entre tramos rectos y figuras por medio de Perfil Integral Brida con junta perimetral tipo burlete el cual le confiere una estanqueidad CLASE B-2 segun norma de ensayo UNE EN-1366-9, incorpora en su cara interior un recubrimiento con manta elastómera adesivada de celda cerrada ARMACEL con acabado tipo ALUMINIO de espesor 19 mm de espesor de celda cerrada adesivada por una de sus caras y con acabado en lamina aluminio en la otra, incluye parte proporcional estimada del (25%) de figuras, certificado de fabricación y certificado de clasificación de estanqueidad al aire.

| Código | Ud | Descripción | Rendimiento | Precio | Importe |
|---|---|---|---|---|---|
| PIBIFA2008 | m² | M2 TRAMO RECTO CONAIRE PIB CLIMA INTRAFLEX AL-19 ESPESOR 0,8 | 0.75 | 60.82 | 45.62 |
| PIBIFA20F08 | m² | M2 FIGURA CONAIRE PIB CLIMA INTRAFLEX AL-19 ESPESOR 0,8 | 0.25 | 74.44 | 18.61 |
|  |  | Total |  |  | 64.23 |

**CCRIFA190835** m² Conducto CONAIRE PIBCLIMA INTRAFLEX AL-19 rectan de 0,8 mm 35 pct fig pared simple galva
Precio: 65.58
Fabricación y suministro de conductos CONAIRE PIB CLIMA INTRAFLEX AL de geometría rectangular, tipo pared simple de acero galvanizado de 0,8 mm de espesor, calidad DX51D+Z250/275 con sistema de unión entre tramos rectos y figuras por medio de Perfil Integral Brida con junta perimetral tipo burlete el cual le confiere una estanqueidad CLASE B-2 segun norma de ensayo UNE EN-1366-9, incorpora en su cara interior un recubrimiento con manta elastómera adesivada de celda cerrada ARMACEL con acabado tipo ALUMINIO de espesor 19 mm de espesor de celda cerrada adesivada por una de sus caras y con acabado en lamina aluminio en la otra, incluye parte proporcional estimada del (35%) de figuras, certificado de fabricación y certificado de clasificación de estanqueidad al aire.

| Código | Ud | Descripción | Rendimiento | Precio | Importe |
|---|---|---|---|---|---|
| PIBIFA2008 | m² | M2 TRAMO RECTO CONAIRE PIB CLIMA INTRAFLEX AL-19 ESPESOR 0,8 | 0.65 | 60.82 | 39.53 |
| PIBIFA20F08 | m² | M2 FIGURA CONAIRE PIB CLIMA INTRAFLEX AL-19 ESPESOR 0,8 | 0.35 | 74.44 | 26.05 |
|  |  | Total |  |  | 65.58 |

**CCRIFA190845** m² Conducto CONAIRE PIBCLIMA INTRAFLEX AL-19 rectan de 0,8 mm 45 pct fig pared simple galva
Precio: 66.95
Fabricación y suministro de conductos CONAIRE PIB CLIMA INTRAFLEX AL de geometría rectangular, tipo pared simple de acero galvanizado de 0,8 mm de espesor, calidad DX51D+Z250/275 con sistema de unión entre tramos rectos y figuras por medio de Perfil Integral Brida con junta perimetral tipo burlete el cual le confiere una estanqueidad CLASE B-2 segun norma de ensayo UNE EN-1366-9, incorpora en su cara interior un recubrimiento con manta elastómera adesivada de celda cerrada ARMACEL con acabado tipo ALUMINIO de espesor 19 mm de espesor de celda cerrada adesivada por una de sus caras y con acabado en lamina aluminio en la otra, incluye parte proporcional estimada del (45%) de figuras, certificado de fabricación y certificado de clasificación de estanqueidad al aire.

| Código | Ud | Descripción | Rendimiento | Precio | Importe |
|---|---|---|---|---|---|
| PIBIFA2008 | m² | M2 TRAMO RECTO CONAIRE PIB CLIMA INTRAFLEX AL-19 ESPESOR 0,8 | 0.55 | 60.82 | 33.45 |
| PIBIFA20F08 | m² | M2 FIGURA CONAIRE PIB CLIMA INTRAFLEX AL-19 ESPESOR 0,8 | 0.45 | 74.44 | 33.50 |
|  |  | Total |  |  | 66.95 |

**CCRIFA190855** m² Conducto CONAIRE PIBCLIMA INTRAFLEX AL-19 rectan de 0,8 mm 55 pct fig pared simple galva
Precio: 68.31
Fabricación y suministro de conductos CONAIRE PIB CLIMA INTRAFLEX AL de geometría rectangular, tipo pared simple de acero galvanizado de 0,8 mm de espesor, calidad DX51D+Z250/275 con sistema de unión entre tramos rectos y figuras por medio de Perfil Integral Brida con junta perimetral tipo burlete el cual le confiere una estanqueidad CLASE B-2 segun norma de ensayo UNE EN-1366-9, incorpora en su cara interior un recubrimiento con manta elastómera adesivada de celda cerrada ARMACEL con acabado tipo ALUMINIO de espesor 19 mm de espesor de celda cerrada adesivada por una de sus caras y con acabado en lamina aluminio en la otra, incluye parte proporcional estimada del (55%) de figuras, certificado de fabricación y certificado de clasificación de estanqueidad al aire.

| Código | Ud | Descripción | Rendimiento | Precio | Importe |
|---|---|---|---|---|---|
| PIBIFA2008 | m² | M2 TRAMO RECTO CONAIRE PIB CLIMA INTRAFLEX AL-19 ESPESOR 0,8 | 0.45 | 60.82 | 27.37 |
| PIBIFA20F08 | m² | M2 FIGURA CONAIRE PIB CLIMA INTRAFLEX AL-19 ESPESOR 0,8 | 0.55 | 74.44 | 40.94 |
|  |  | Total |  |  | 68.31 |

###### 0401030101020303 Chapa 1 mm

**CCRIFA191015** m² Conducto CONAIRE PIBCLIMA INTRAFLEX AL-19 rectan de 1 mm 15 pct fig pared simple galva
Precio: 69.05
Fabricación y suministro de conductos CONAIRE PIB CLIMA INTRAFLEX AL de geometría rectangular, tipo pared simple de acero galvanizado de 1 mm de espesor, calidad DX51D+Z250/275 con sistema de unión entre tramos rectos y figuras por medio de Perfil Integral Brida con junta perimetral tipo burlete el cual le confiere una estanqueidad CLASE B-2 segun norma de ensayo UNE EN-1366-9, incorpora en su cara interior un recubrimiento con manta elastómera adesivada de celda cerrada ARMACEL con acabado tipo ALUMINIO de espesor 19 mm de espesor de celda cerrada adesivada por una de sus caras y con acabado en lamina aluminio en la otra, incluye parte proporcional estimada del (15%) de figuras, certificado de fabricación y certificado de clasificación de estanqueidad al aire.

| Código | Ud | Descripción | Rendimiento | Precio | Importe |
|---|---|---|---|---|---|
| PIBIFA2010 | m² | M2 TRAMO RECTO CONAIRE PIB CLIMA INTRAFLEX AL-19 ESPESOR 1,0 | 0.85 | 66.99 | 56.94 |
| PIBIFA20F10 | m² | M2 FIGURA CONAIRE PIB CLIMA INTRAFLEX AL-19 ESPESOR 1,0 | 0.15 | 80.76 | 12.11 |
|  |  | Total |  |  | 69.05 |

**CCRIFA191025** m² Conducto CONAIRE PIBCLIMA INTRAFLEX AL-19 rectan de 1 mm 25 pct fig pared simple galva
Precio: 70.43
Fabricación y suministro de conductos CONAIRE PIB CLIMA INTRAFLEX AL de geometría rectangular, tipo pared simple de acero galvanizado de 1 mm de espesor, calidad DX51D+Z250/275 con sistema de unión entre tramos rectos y figuras por medio de Perfil Integral Brida con junta perimetral tipo burlete el cual le confiere una estanqueidad CLASE B-2 segun norma de ensayo UNE EN-1366-9, incorpora en su cara interior un recubrimiento con manta elastómera adesivada de celda cerrada ARMACEL con acabado tipo ALUMINIO de espesor 19 mm de espesor de celda cerrada adesivada por una de sus caras y con acabado en lamina aluminio en la otra, incluye parte proporcional estimada del (25%) de figuras, certificado de fabricación y certificado de clasificación de estanqueidad al aire.

| Código | Ud | Descripción | Rendimiento | Precio | Importe |
|---|---|---|---|---|---|
| PIBIFA2010 | m² | M2 TRAMO RECTO CONAIRE PIB CLIMA INTRAFLEX AL-19 ESPESOR 1,0 | 0.75 | 66.99 | 50.24 |
| PIBIFA20F10 | m² | M2 FIGURA CONAIRE PIB CLIMA INTRAFLEX AL-19 ESPESOR 1,0 | 0.25 | 80.76 | 20.19 |
|  |  | Total |  |  | 70.43 |

**CCRIFA191035** m² Conducto CONAIRE PIBCLIMA INTRAFLEX AL-19 rectan de 1 mm 35 pct fig pared simple galva
Precio: 71.81
Fabricación y suministro de conductos CONAIRE PIB CLIMA INTRAFLEX AL de geometría rectangular, tipo pared simple de acero galvanizado de 1 mm de espesor, calidad DX51D+Z250/275 con sistema de unión entre tramos rectos y figuras por medio de Perfil Integral Brida con junta perimetral tipo burlete el cual le confiere una estanqueidad CLASE B-2 segun norma de ensayo UNE EN-1366-9, incorpora en su cara interior un recubrimiento con manta elastómera adesivada de celda cerrada ARMACEL con acabado tipo ALUMINIO de espesor 19 mm de espesor de celda cerrada adesivada por una de sus caras y con acabado en lamina aluminio en la otra, incluye parte proporcional estimada del (35%) de figuras, certificado de fabricación y certificado de clasificación de estanqueidad al aire.

| Código | Ud | Descripción | Rendimiento | Precio | Importe |
|---|---|---|---|---|---|
| PIBIFA2010 | m² | M2 TRAMO RECTO CONAIRE PIB CLIMA INTRAFLEX AL-19 ESPESOR 1,0 | 0.65 | 66.99 | 43.54 |
| PIBIFA20F10 | m² | M2 FIGURA CONAIRE PIB CLIMA INTRAFLEX AL-19 ESPESOR 1,0 | 0.35 | 80.76 | 28.27 |
|  |  | Total |  |  | 71.81 |

**CCRIFA191045** m² Conducto CONAIRE PIBCLIMA INTRAFLEX AL-19 rectan de 1 mm 45 pct fig pared simple galva
Precio: 73.18
Fabricación y suministro de conductos CONAIRE PIB CLIMA INTRAFLEX AL de geometría rectangular, tipo pared simple de acero galvanizado de 1 mm de espesor, calidad DX51D+Z250/275 con sistema de unión entre tramos rectos y figuras por medio de Perfil Integral Brida con junta perimetral tipo burlete el cual le confiere una estanqueidad CLASE B-2 segun norma de ensayo UNE EN-1366-9, incorpora en su cara interior un recubrimiento con manta elastómera adesivada de celda cerrada ARMACEL con acabado tipo ALUMINIO de espesor 19 mm de espesor de celda cerrada adesivada por una de sus caras y con acabado en lamina aluminio en la otra, incluye parte proporcional estimada del (45%) de figuras, certificado de fabricación y certificado de clasificación de estanqueidad al aire.

| Código | Ud | Descripción | Rendimiento | Precio | Importe |
|---|---|---|---|---|---|
| PIBIFA2010 | m² | M2 TRAMO RECTO CONAIRE PIB CLIMA INTRAFLEX AL-19 ESPESOR 1,0 | 0.55 | 66.99 | 36.84 |
| PIBIFA20F10 | m² | M2 FIGURA CONAIRE PIB CLIMA INTRAFLEX AL-19 ESPESOR 1,0 | 0.45 | 80.76 | 36.34 |
|  |  | Total |  |  | 73.18 |

**CCRIFA191055** m² Conducto CONAIRE PIBCLIMA INTRAFLEX AL-19 rectan de 1 mm 55 pct fig pared simple galva
Precio: 74.57
Fabricación y suministro de conductos CONAIRE PIB CLIMA INTRAFLEX AL de geometría rectangular, tipo pared simple de acero galvanizado de 1 mm de espesor, calidad DX51D+Z250/275 con sistema de unión entre tramos rectos y figuras por medio de Perfil Integral Brida con junta perimetral tipo burlete el cual le confiere una estanqueidad CLASE B-2 segun norma de ensayo UNE EN-1366-9, incorpora en su cara interior un recubrimiento con manta elastómera adesivada de celda cerrada ARMACEL con acabado tipo ALUMINIO de espesor 19 mm de espesor de celda cerrada adesivada por una de sus caras y con acabado en lamina aluminio en la otra, incluye parte proporcional estimada del (55%) de figuras, certificado de fabricación y certificado de clasificación de estanqueidad al aire.

| Código | Ud | Descripción | Rendimiento | Precio | Importe |
|---|---|---|---|---|---|
| PIBIFA2010 | m² | M2 TRAMO RECTO CONAIRE PIB CLIMA INTRAFLEX AL-19 ESPESOR 1,0 | 0.45 | 66.99 | 30.15 |
| PIBIFA20F10 | m² | M2 FIGURA CONAIRE PIB CLIMA INTRAFLEX AL-19 ESPESOR 1,0 | 0.55 | 80.76 | 44.42 |
|  |  | Total |  |  | 74.57 |

###### 04010301010204 Espesor 25 mm

###### 0401030101020401 Chapa 0,6 mm

**CCRIFA250615** m² Conducto CONAIRE PIBCLIMA INTRAFLEX AL-25 rectan de 0,6 mm 15 pct fig pared simple galva
Precio: 63.95
Fabricación y suministro de conductos CONAIRE PIB CLIMA INTRAFLEX AL de geometría rectangular, tipo pared simple de acero galvanizado de 0,6 mm de espesor, calidad DX51D+Z250/275 con sistema de unión entre tramos rectos y figuras por medio de Perfil Integral Brida con junta perimetral tipo burlete el cual le confiere una estanqueidad CLASE B-2 segun norma de ensayo UNE EN-1366-9, incorpora en su cara interior un recubrimiento con manta elastómera adesivada de celda cerrada ARMACEL con acabado tipo ALUMINIO de espesor 25 mm de espesor de celda cerrada adesivada por una de sus caras y con acabado en lamina aluminio en la otra, incluye parte proporcional estimada del (15%) de figuras, certificado de fabricación y certificado de clasificación de estanqueidad al aire.

| Código | Ud | Descripción | Rendimiento | Precio | Importe |
|---|---|---|---|---|---|
| PIBIFA2506 | m² | M2 TRAMO RECTO CONAIRE PIB CLIMA INTRAFLEX AL-25 ESPESOR 0,6 | 0.85 | 61.89 | 52.61 |
| PIBIFA25F06 | m² | M2 FIGURA CONAIRE PIB CLIMA INTRAFLEX AL-25 ESPESOR 0,6 | 0.15 | 75.63 | 11.34 |
|  |  | Total |  |  | 63.95 |

**CCRIFA250625** m² Conducto CONAIRE PIBCLIMA INTRAFLEX AL-25 rectan de 0,6 mm 25 pct fig pared simple galva
Precio: 65.33
Fabricación y suministro de conductos CONAIRE PIB CLIMA INTRAFLEX AL de geometría rectangular, tipo pared simple de acero galvanizado de 0,6 mm de espesor, calidad DX51D+Z250/275 con sistema de unión entre tramos rectos y figuras por medio de Perfil Integral Brida con junta perimetral tipo burlete el cual le confiere una estanqueidad CLASE B-2 segun norma de ensayo UNE EN-1366-9, incorpora en su cara interior un recubrimiento con manta elastómera adesivada de celda cerrada ARMACEL con acabado tipo ALUMINIO de espesor 25 mm de espesor de celda cerrada adesivada por una de sus caras y con acabado en lamina aluminio en la otra, incluye parte proporcional estimada del (25%) de figuras, certificado de fabricación y certificado de clasificación de estanqueidad al aire.

| Código | Ud | Descripción | Rendimiento | Precio | Importe |
|---|---|---|---|---|---|
| PIBIFA2506 | m² | M2 TRAMO RECTO CONAIRE PIB CLIMA INTRAFLEX AL-25 ESPESOR 0,6 | 0.75 | 61.89 | 46.42 |
| PIBIFA25F06 | m² | M2 FIGURA CONAIRE PIB CLIMA INTRAFLEX AL-25 ESPESOR 0,6 | 0.25 | 75.63 | 18.91 |
|  |  | Total |  |  | 65.33 |

**CCRIFA250635** m² Conducto CONAIRE PIBCLIMA INTRAFLEX AL-25 rectan de 0,6 mm 35 pct fig pared simple galva
Precio: 66.7
Fabricación y suministro de conductos CONAIRE PIB CLIMA INTRAFLEX AL de geometría rectangular, tipo pared simple de acero galvanizado de 0,6 mm de espesor, calidad DX51D+Z250/275 con sistema de unión entre tramos rectos y figuras por medio de Perfil Integral Brida con junta perimetral tipo burlete el cual le confiere una estanqueidad CLASE B-2 segun norma de ensayo UNE EN-1366-9, incorpora en su cara interior un recubrimiento con manta elastómera adesivada de celda cerrada ARMACEL con acabado tipo ALUMINIO de espesor 25 mm de espesor de celda cerrada adesivada por una de sus caras y con acabado en lamina aluminio en la otra, incluye parte proporcional estimada del (35%) de figuras, certificado de fabricación y certificado de clasificación de estanqueidad al aire.

| Código | Ud | Descripción | Rendimiento | Precio | Importe |
|---|---|---|---|---|---|
| PIBIFA2506 | m² | M2 TRAMO RECTO CONAIRE PIB CLIMA INTRAFLEX AL-25 ESPESOR 0,6 | 0.65 | 61.89 | 40.23 |
| PIBIFA25F06 | m² | M2 FIGURA CONAIRE PIB CLIMA INTRAFLEX AL-25 ESPESOR 0,6 | 0.35 | 75.63 | 26.47 |
|  |  | Total |  |  | 66.7 |

**CCRIFA250645** m² Conducto CONAIRE PIBCLIMA INTRAFLEX AL-25 rectan de 0,6 mm 45 pct fig pared simple galva
Precio: 68.07
Fabricación y suministro de conductos CONAIRE PIB CLIMA INTRAFLEX AL de geometría rectangular, tipo pared simple de acero galvanizado de 0,6 mm de espesor, calidad DX51D+Z250/275 con sistema de unión entre tramos rectos y figuras por medio de Perfil Integral Brida con junta perimetral tipo burlete el cual le confiere una estanqueidad CLASE B-2 segun norma de ensayo UNE EN-1366-9, incorpora en su cara interior un recubrimiento con manta elastómera adesivada de celda cerrada ARMACEL con acabado tipo ALUMINIO de espesor 25 mm de espesor de celda cerrada adesivada por una de sus caras y con acabado en lamina aluminio en la otra, incluye parte proporcional estimada del (45%) de figuras, certificado de fabricación y certificado de clasificación de estanqueidad al aire.

| Código | Ud | Descripción | Rendimiento | Precio | Importe |
|---|---|---|---|---|---|
| PIBIFA2506 | m² | M2 TRAMO RECTO CONAIRE PIB CLIMA INTRAFLEX AL-25 ESPESOR 0,6 | 0.55 | 61.89 | 34.04 |
| PIBIFA25F06 | m² | M2 FIGURA CONAIRE PIB CLIMA INTRAFLEX AL-25 ESPESOR 0,6 | 0.45 | 75.63 | 34.03 |
|  |  | Total |  |  | 68.07 |

**CCRIFA250655** m² Conducto CONAIRE PIBCLIMA INTRAFLEX AL-25 rectan de 0,6 mm 55 pct fig pared simple galva
Precio: 69.45
Fabricación y suministro de conductos CONAIRE PIB CLIMA INTRAFLEX AL de geometría rectangular, tipo pared simple de acero galvanizado de 0,6 mm de espesor, calidad DX51D+Z250/275 con sistema de unión entre tramos rectos y figuras por medio de Perfil Integral Brida con junta perimetral tipo burlete el cual le confiere una estanqueidad CLASE B-2 segun norma de ensayo UNE EN-1366-9, incorpora en su cara interior un recubrimiento con manta elastómera adesivada de celda cerrada ARMACEL con acabado tipo ALUMINIO de espesor 25 mm de espesor de celda cerrada adesivada por una de sus caras y con acabado en lamina aluminio en la otra, incluye parte proporcional estimada del (55%) de figuras, certificado de fabricación y certificado de clasificación de estanqueidad al aire.

| Código | Ud | Descripción | Rendimiento | Precio | Importe |
|---|---|---|---|---|---|
| PIBIFA2506 | m² | M2 TRAMO RECTO CONAIRE PIB CLIMA INTRAFLEX AL-25 ESPESOR 0,6 | 0.45 | 61.89 | 27.85 |
| PIBIFA25F06 | m² | M2 FIGURA CONAIRE PIB CLIMA INTRAFLEX AL-25 ESPESOR 0,6 | 0.55 | 75.63 | 41.60 |
|  |  | Total |  |  | 69.45 |

###### 0401030101020402 Chapa 0,8 mm

**CCRIFA250815** m² Conducto CONAIRE PIBCLIMA INTRAFLEX AL-25 rectan de 0,8 mm 15 pct fig pared simple galva
Precio: 70.03
Fabricación y suministro de conductos CONAIRE PIB CLIMA INTRAFLEX AL de geometría rectangular, tipo pared simple de acero galvanizado de 0,8 mm de espesor, calidad DX51D+Z250/275 con sistema de unión entre tramos rectos y figuras por medio de Perfil Integral Brida con junta perimetral tipo burlete el cual le confiere una estanqueidad CLASE B-2 segun norma de ensayo UNE EN-1366-9, incorpora en su cara interior un recubrimiento con manta elastómera adesivada de celda cerrada ARMACEL con acabado tipo ALUMINIO de espesor 25 mm de espesor de celda cerrada adesivada por una de sus caras y con acabado en lamina aluminio en la otra, incluye parte proporcional estimada del (15%) de figuras, certificado de fabricación y certificado de clasificación de estanqueidad al aire.

| Código | Ud | Descripción | Rendimiento | Precio | Importe |
|---|---|---|---|---|---|
| PIBIFA2508 | m² | M2 TRAMO RECTO CONAIRE PIB CLIMA INTRAFLEX AL-25 ESPESOR 0,8 | 0.85 | 67.94 | 57.75 |
| PIBIFA25F08 | m² | M2 FIGURA CONAIRE PIB CLIMA INTRAFLEX AL-25 ESPESOR 0,8 | 0.15 | 81.89 | 12.28 |
|  |  | Total |  |  | 70.03 |

**CCRIFA250825** m² Conducto CONAIRE PIBCLIMA INTRAFLEX AL-25 rectan de 0,8 mm 25 pct fig pared simple galva
Precio: 71.43
Fabricación y suministro de conductos CONAIRE PIB CLIMA INTRAFLEX AL de geometría rectangular, tipo pared simple de acero galvanizado de 0,8 mm de espesor, calidad DX51D+Z250/275 con sistema de unión entre tramos rectos y figuras por medio de Perfil Integral Brida con junta perimetral tipo burlete el cual le confiere una estanqueidad CLASE B-2 segun norma de ensayo UNE EN-1366-9, incorpora en su cara interior un recubrimiento con manta elastómera adesivada de celda cerrada ARMACEL con acabado tipo ALUMINIO de espesor 25 mm de espesor de celda cerrada adesivada por una de sus caras y con acabado en lamina aluminio en la otra, incluye parte proporcional estimada del (25%) de figuras, certificado de fabricación y certificado de clasificación de estanqueidad al aire.

| Código | Ud | Descripción | Rendimiento | Precio | Importe |
|---|---|---|---|---|---|
| PIBIFA2508 | m² | M2 TRAMO RECTO CONAIRE PIB CLIMA INTRAFLEX AL-25 ESPESOR 0,8 | 0.75 | 67.94 | 50.96 |
| PIBIFA25F08 | m² | M2 FIGURA CONAIRE PIB CLIMA INTRAFLEX AL-25 ESPESOR 0,8 | 0.25 | 81.89 | 20.47 |
|  |  | Total |  |  | 71.43 |

**CCRIFA250835** m² Conducto CONAIRE PIBCLIMA INTRAFLEX AL-25 rectan de 0,8 mm 35 pct fig pared simple galva
Precio: 72.82
Fabricación y suministro de conductos CONAIRE PIB CLIMA INTRAFLEX AL de geometría rectangular, tipo pared simple de acero galvanizado de 0,8 mm de espesor, calidad DX51D+Z250/275 con sistema de unión entre tramos rectos y figuras por medio de Perfil Integral Brida con junta perimetral tipo burlete el cual le confiere una estanqueidad CLASE B-2 segun norma de ensayo UNE EN-1366-9, incorpora en su cara interior un recubrimiento con manta elastómera adesivada de celda cerrada ARMACEL con acabado tipo ALUMINIO de espesor 25 mm de espesor de celda cerrada adesivada por una de sus caras y con acabado en lamina aluminio en la otra, incluye parte proporcional estimada del (35%) de figuras, certificado de fabricación y certificado de clasificación de estanqueidad al aire.

| Código | Ud | Descripción | Rendimiento | Precio | Importe |
|---|---|---|---|---|---|
| PIBIFA2508 | m² | M2 TRAMO RECTO CONAIRE PIB CLIMA INTRAFLEX AL-25 ESPESOR 0,8 | 0.65 | 67.94 | 44.16 |
| PIBIFA25F08 | m² | M2 FIGURA CONAIRE PIB CLIMA INTRAFLEX AL-25 ESPESOR 0,8 | 0.35 | 81.89 | 28.66 |
|  |  | Total |  |  | 72.82 |

**CCRIFA250845** m² Conducto CONAIRE PIBCLIMA INTRAFLEX AL-25 rectan de 0,8 mm 45 pct fig pared simple galva
Precio: 74.22
Fabricación y suministro de conductos CONAIRE PIB CLIMA INTRAFLEX AL de geometría rectangular, tipo pared simple de acero galvanizado de 0,8 mm de espesor, calidad DX51D+Z250/275 con sistema de unión entre tramos rectos y figuras por medio de Perfil Integral Brida con junta perimetral tipo burlete el cual le confiere una estanqueidad CLASE B-2 segun norma de ensayo UNE EN-1366-9, incorpora en su cara interior un recubrimiento con manta elastómera adesivada de celda cerrada ARMACEL con acabado tipo ALUMINIO de espesor 25 mm de espesor de celda cerrada adesivada por una de sus caras y con acabado en lamina aluminio en la otra, incluye parte proporcional estimada del (45%) de figuras, certificado de fabricación y certificado de clasificación de estanqueidad al aire.

| Código | Ud | Descripción | Rendimiento | Precio | Importe |
|---|---|---|---|---|---|
| PIBIFA2508 | m² | M2 TRAMO RECTO CONAIRE PIB CLIMA INTRAFLEX AL-25 ESPESOR 0,8 | 0.55 | 67.94 | 37.37 |
| PIBIFA25F08 | m² | M2 FIGURA CONAIRE PIB CLIMA INTRAFLEX AL-25 ESPESOR 0,8 | 0.45 | 81.89 | 36.85 |
|  |  | Total |  |  | 74.22 |

**CCRIFA250855** m² Conducto CONAIRE PIBCLIMA INTRAFLEX AL-25 rectan de 0,8 mm 55 pct fig pared simple galva
Precio: 75.61
Fabricación y suministro de conductos CONAIRE PIB CLIMA INTRAFLEX AL de geometría rectangular, tipo pared simple de acero galvanizado de 0,8 mm de espesor, calidad DX51D+Z250/275 con sistema de unión entre tramos rectos y figuras por medio de Perfil Integral Brida con junta perimetral tipo burlete el cual le confiere una estanqueidad CLASE B-2 segun norma de ensayo UNE EN-1366-9, incorpora en su cara interior un recubrimiento con manta elastómera adesivada de celda cerrada ARMACEL con acabado tipo ALUMINIO de espesor 25 mm de espesor de celda cerrada adesivada por una de sus caras y con acabado en lamina aluminio en la otra, incluye parte proporcional estimada del (55%) de figuras, certificado de fabricación y certificado de clasificación de estanqueidad al aire.

| Código | Ud | Descripción | Rendimiento | Precio | Importe |
|---|---|---|---|---|---|
| PIBIFA2508 | m² | M2 TRAMO RECTO CONAIRE PIB CLIMA INTRAFLEX AL-25 ESPESOR 0,8 | 0.45 | 67.94 | 30.57 |
| PIBIFA25F08 | m² | M2 FIGURA CONAIRE PIB CLIMA INTRAFLEX AL-25 ESPESOR 0,8 | 0.55 | 81.89 | 45.04 |
|  |  | Total |  |  | 75.61 |

###### 0401030101020403 Chapa 1 mm

**CCRIFA251015** m² Conducto CONAIRE PIBCLIMA INTRAFLEX AL-25 rectan de 1 mm 15 pct fig pared simple galva
Precio: 76.23
Fabricación y suministro de conductos CONAIRE PIB CLIMA INTRAFLEX AL de geometría rectangular, tipo pared simple de acero galvanizado de 1 mm de espesor, calidad DX51D+Z250/275 con sistema de unión entre tramos rectos y figuras por medio de Perfil Integral Brida con junta perimetral tipo burlete el cual le confiere una estanqueidad CLASE B-2 segun norma de ensayo UNE EN-1366-9, incorpora en su cara interior un recubrimiento con manta elastómera adesivada de celda cerrada ARMACEL con acabado tipo ALUMINIO de espesor 25 mm de espesor de celda cerrada adesivada por una de sus caras y con acabado en lamina aluminio en la otra, incluye parte proporcional estimada del (15%) de figuras, certificado de fabricación y certificado de clasificación de estanqueidad al aire.

| Código | Ud | Descripción | Rendimiento | Precio | Importe |
|---|---|---|---|---|---|
| PIBIFA2510 | m² | M2 TRAMO RECTO CONAIRE PIB CLIMA INTRAFLEX AL-25 ESPESOR 1,0 | 0.85 | 74.12 | 63.00 |
| PIBIFA25F10 | m² | M2 FIGURA CONAIRE PIB CLIMA INTRAFLEX AL-25 ESPESOR 1,0 | 0.15 | 88.21 | 13.23 |
|  |  | Total |  |  | 76.23 |

**CCRIFA251025** m² Conducto CONAIRE PIBCLIMA INTRAFLEX AL-25 rectan de 1 mm 25 pct fig pared simple galva
Precio: 77.64
Fabricación y suministro de conductos CONAIRE PIB CLIMA INTRAFLEX AL de geometría rectangular, tipo pared simple de acero galvanizado de 1 mm de espesor, calidad DX51D+Z250/275 con sistema de unión entre tramos rectos y figuras por medio de Perfil Integral Brida con junta perimetral tipo burlete el cual le confiere una estanqueidad CLASE B-2 segun norma de ensayo UNE EN-1366-9, incorpora en su cara interior un recubrimiento con manta elastómera adesivada de celda cerrada ARMACEL con acabado tipo ALUMINIO de espesor 25 mm de espesor de celda cerrada adesivada por una de sus caras y con acabado en lamina aluminio en la otra, incluye parte proporcional estimada del (25%) de figuras, certificado de fabricación y certificado de clasificación de estanqueidad al aire.

| Código | Ud | Descripción | Rendimiento | Precio | Importe |
|---|---|---|---|---|---|
| PIBIFA2510 | m² | M2 TRAMO RECTO CONAIRE PIB CLIMA INTRAFLEX AL-25 ESPESOR 1,0 | 0.75 | 74.12 | 55.59 |
| PIBIFA25F10 | m² | M2 FIGURA CONAIRE PIB CLIMA INTRAFLEX AL-25 ESPESOR 1,0 | 0.25 | 88.21 | 22.05 |
|  |  | Total |  |  | 77.64 |

**CCRIFA251035** m² Conducto CONAIRE PIBCLIMA INTRAFLEX AL-25 rectan de 1 mm 35 pct fig pared simple galva
Precio: 79.05
Fabricación y suministro de conductos CONAIRE PIB CLIMA INTRAFLEX AL de geometría rectangular, tipo pared simple de acero galvanizado de 1 mm de espesor, calidad DX51D+Z250/275 con sistema de unión entre tramos rectos y figuras por medio de Perfil Integral Brida con junta perimetral tipo burlete el cual le confiere una estanqueidad CLASE B-2 segun norma de ensayo UNE EN-1366-9, incorpora en su cara interior un recubrimiento con manta elastómera adesivada de celda cerrada ARMACEL con acabado tipo ALUMINIO de espesor 25 mm de espesor de celda cerrada adesivada por una de sus caras y con acabado en lamina aluminio en la otra, incluye parte proporcional estimada del (35%) de figuras, certificado de fabricación y certificado de clasificación de estanqueidad al aire.

| Código | Ud | Descripción | Rendimiento | Precio | Importe |
|---|---|---|---|---|---|
| PIBIFA2510 | m² | M2 TRAMO RECTO CONAIRE PIB CLIMA INTRAFLEX AL-25 ESPESOR 1,0 | 0.65 | 74.12 | 48.18 |
| PIBIFA25F10 | m² | M2 FIGURA CONAIRE PIB CLIMA INTRAFLEX AL-25 ESPESOR 1,0 | 0.35 | 88.21 | 30.87 |
|  |  | Total |  |  | 79.05 |

**CCRIFA251045** m² Conducto CONAIRE PIBCLIMA INTRAFLEX AL-25 rectan de 1 mm 45 pct fig pared simple galva
Precio: 80.46
Fabricación y suministro de conductos CONAIRE PIB CLIMA INTRAFLEX AL de geometría rectangular, tipo pared simple de acero galvanizado de 1 mm de espesor, calidad DX51D+Z250/275 con sistema de unión entre tramos rectos y figuras por medio de Perfil Integral Brida con junta perimetral tipo burlete el cual le confiere una estanqueidad CLASE B-2 segun norma de ensayo UNE EN-1366-9, incorpora en su cara interior un recubrimiento con manta elastómera adesivada de celda cerrada ARMACEL con acabado tipo ALUMINIO de espesor 25 mm de espesor de celda cerrada adesivada por una de sus caras y con acabado en lamina aluminio en la otra, incluye parte proporcional estimada del (45%) de figuras, certificado de fabricación y certificado de clasificación de estanqueidad al aire.

| Código | Ud | Descripción | Rendimiento | Precio | Importe |
|---|---|---|---|---|---|
| PIBIFA2510 | m² | M2 TRAMO RECTO CONAIRE PIB CLIMA INTRAFLEX AL-25 ESPESOR 1,0 | 0.55 | 74.12 | 40.77 |
| PIBIFA25F10 | m² | M2 FIGURA CONAIRE PIB CLIMA INTRAFLEX AL-25 ESPESOR 1,0 | 0.45 | 88.21 | 39.69 |
|  |  | Total |  |  | 80.46 |

**CCRIFA251055** m² Conducto CONAIRE PIBCLIMA INTRAFLEX AL-25 rectan de 1 mm 55 pct fig pared simple galva
Precio: 81.87
Fabricación y suministro de conductos CONAIRE PIB CLIMA INTRAFLEX AL de geometría rectangular, tipo pared simple de acero galvanizado de 1 mm de espesor, calidad DX51D+Z250/275 con sistema de unión entre tramos rectos y figuras por medio de Perfil Integral Brida con junta perimetral tipo burlete el cual le confiere una estanqueidad CLASE B-2 segun norma de ensayo UNE EN-1366-9, incorpora en su cara interior un recubrimiento con manta elastómera adesivada de celda cerrada ARMACEL con acabado tipo ALUMINIO de espesor 25 mm de espesor de celda cerrada adesivada por una de sus caras y con acabado en lamina aluminio en la otra, incluye parte proporcional estimada del (55%) de figuras, certificado de fabricación y certificado de clasificación de estanqueidad al aire.

| Código | Ud | Descripción | Rendimiento | Precio | Importe |
|---|---|---|---|---|---|
| PIBIFA2510 | m² | M2 TRAMO RECTO CONAIRE PIB CLIMA INTRAFLEX AL-25 ESPESOR 1,0 | 0.45 | 74.12 | 33.35 |
| PIBIFA25F10 | m² | M2 FIGURA CONAIRE PIB CLIMA INTRAFLEX AL-25 ESPESOR 1,0 | 0.55 | 88.21 | 48.52 |
|  |  | Total |  |  | 81.87 |

###### 04010301010205 Espesor 32 mm

###### 0401030101020501 Chapa 0,6 mm

**CCRIFA320615** m² Conducto CONAIRE PIBCLIMA INTRAFLEX AL-32 rectan de 0,6 mm 15 pct fig pared simple galva
Precio: 73.05
Fabricación y suministro de conductos CONAIRE PIB CLIMA INTRAFLEX AL de geometría rectangular, tipo pared simple de acero galvanizado de 0,6 mm de espesor, calidad DX51D+Z250/275 con sistema de unión entre tramos rectos y figuras por medio de Perfil Integral Brida con junta perimetral tipo burlete el cual le confiere una estanqueidad CLASE B-2 segun norma de ensayo UNE EN-1366-9, incorpora en su cara interior un recubrimiento con manta elastómera adesivada de celda cerrada ARMACEL con acabado tipo ALUMINIO de espesor 32 mm de espesor de celda cerrada adesivada por una de sus caras y con acabado en lamina aluminio en la otra, incluye parte proporcional estimada del (15%) de figuras, certificado de fabricación y certificado de clasificación de estanqueidad al aire.

| Código | Ud | Descripción | Rendimiento | Precio | Importe |
|---|---|---|---|---|---|
| PIBIFA3206 | m² | M2 TRAMO RECTO CONAIRE PIB CLIMA INTRAFLEX AL-32 ESPESOR 0,6 | 0.85 | 70.93 | 60.29 |
| PIBIFA32F06 | m² | M2 FIGURA CONAIRE PIB CLIMA INTRAFLEX AL-32 ESPESOR 0,6 | 0.15 | 85.06 | 12.76 |
|  |  | Total |  |  | 73.05 |

**CCRIFA320625** m² Conducto CONAIRE PIBCLIMA INTRAFLEX AL-32 rectan de 0,6 mm 25 pct fig pared simple galva
Precio: 74.47
Fabricación y suministro de conductos CONAIRE PIB CLIMA INTRAFLEX AL de geometría rectangular, tipo pared simple de acero galvanizado de 0,6 mm de espesor, calidad DX51D+Z250/275 con sistema de unión entre tramos rectos y figuras por medio de Perfil Integral Brida con junta perimetral tipo burlete el cual le confiere una estanqueidad CLASE B-2 segun norma de ensayo UNE EN-1366-9, incorpora en su cara interior un recubrimiento con manta elastómera adesivada de celda cerrada ARMACEL con acabado tipo ALUMINIO de espesor 32 mm de espesor de celda cerrada adesivada por una de sus caras y con acabado en lamina aluminio en la otra, incluye parte proporcional estimada del (25%) de figuras, certificado de fabricación y certificado de clasificación de estanqueidad al aire.

| Código | Ud | Descripción | Rendimiento | Precio | Importe |
|---|---|---|---|---|---|
| PIBIFA3206 | m² | M2 TRAMO RECTO CONAIRE PIB CLIMA INTRAFLEX AL-32 ESPESOR 0,6 | 0.75 | 70.93 | 53.20 |
| PIBIFA32F06 | m² | M2 FIGURA CONAIRE PIB CLIMA INTRAFLEX AL-32 ESPESOR 0,6 | 0.25 | 85.06 | 21.27 |
|  |  | Total |  |  | 74.47 |

**CCRIFA320635** m² Conducto CONAIRE PIBCLIMA INTRAFLEX AL-32 rectan de 0,6 mm 35 pct fig pared simple galva
Precio: 75.87
Fabricación y suministro de conductos CONAIRE PIB CLIMA INTRAFLEX AL de geometría rectangular, tipo pared simple de acero galvanizado de 0,6 mm de espesor, calidad DX51D+Z250/275 con sistema de unión entre tramos rectos y figuras por medio de Perfil Integral Brida con junta perimetral tipo burlete el cual le confiere una estanqueidad CLASE B-2 segun norma de ensayo UNE EN-1366-9, incorpora en su cara interior un recubrimiento con manta elastómera adesivada de celda cerrada ARMACEL con acabado tipo ALUMINIO de espesor 32 mm de espesor de celda cerrada adesivada por una de sus caras y con acabado en lamina aluminio en la otra, incluye parte proporcional estimada del (35%) de figuras, certificado de fabricación y certificado de clasificación de estanqueidad al aire.

| Código | Ud | Descripción | Rendimiento | Precio | Importe |
|---|---|---|---|---|---|
| PIBIFA3206 | m² | M2 TRAMO RECTO CONAIRE PIB CLIMA INTRAFLEX AL-32 ESPESOR 0,6 | 0.65 | 70.93 | 46.10 |
| PIBIFA32F06 | m² | M2 FIGURA CONAIRE PIB CLIMA INTRAFLEX AL-32 ESPESOR 0,6 | 0.35 | 85.06 | 29.77 |
|  |  | Total |  |  | 75.87 |

**CCRIFA320645** m² Conducto CONAIRE PIBCLIMA INTRAFLEX AL-32 rectan de 0,6 mm 45 pct fig pared simple galva
Precio: 77.29
Fabricación y suministro de conductos CONAIRE PIB CLIMA INTRAFLEX AL de geometría rectangular, tipo pared simple de acero galvanizado de 0,6 mm de espesor, calidad DX51D+Z250/275 con sistema de unión entre tramos rectos y figuras por medio de Perfil Integral Brida con junta perimetral tipo burlete el cual le confiere una estanqueidad CLASE B-2 segun norma de ensayo UNE EN-1366-9, incorpora en su cara interior un recubrimiento con manta elastómera adesivada de celda cerrada ARMACEL con acabado tipo ALUMINIO de espesor 32 mm de espesor de celda cerrada adesivada por una de sus caras y con acabado en lamina aluminio en la otra, incluye parte proporcional estimada del (45%) de figuras, certificado de fabricación y certificado de clasificación de estanqueidad al aire.

| Código | Ud | Descripción | Rendimiento | Precio | Importe |
|---|---|---|---|---|---|
| PIBIFA3206 | m² | M2 TRAMO RECTO CONAIRE PIB CLIMA INTRAFLEX AL-32 ESPESOR 0,6 | 0.55 | 70.93 | 39.01 |
| PIBIFA32F06 | m² | M2 FIGURA CONAIRE PIB CLIMA INTRAFLEX AL-32 ESPESOR 0,6 | 0.45 | 85.06 | 38.28 |
|  |  | Total |  |  | 77.29 |

**CCRIFA320655** m² Conducto CONAIRE PIBCLIMA INTRAFLEX AL-32 rectan de 0,6 mm 55 pct fig pared simple galva
Precio: 78.7
Fabricación y suministro de conductos CONAIRE PIB CLIMA INTRAFLEX AL de geometría rectangular, tipo pared simple de acero galvanizado de 0,6 mm de espesor, calidad DX51D+Z250/275 con sistema de unión entre tramos rectos y figuras por medio de Perfil Integral Brida con junta perimetral tipo burlete el cual le confiere una estanqueidad CLASE B-2 segun norma de ensayo UNE EN-1366-9, incorpora en su cara interior un recubrimiento con manta elastómera adesivada de celda cerrada ARMACEL con acabado tipo ALUMINIO de espesor 32 mm de espesor de celda cerrada adesivada por una de sus caras y con acabado en lamina aluminio en la otra, incluye parte proporcional estimada del (55%) de figuras, certificado de fabricación y certificado de clasificación de estanqueidad al aire.

| Código | Ud | Descripción | Rendimiento | Precio | Importe |
|---|---|---|---|---|---|
| PIBIFA3206 | m² | M2 TRAMO RECTO CONAIRE PIB CLIMA INTRAFLEX AL-32 ESPESOR 0,6 | 0.45 | 70.93 | 31.92 |
| PIBIFA32F06 | m² | M2 FIGURA CONAIRE PIB CLIMA INTRAFLEX AL-32 ESPESOR 0,6 | 0.55 | 85.06 | 46.78 |
|  |  | Total |  |  | 78.7 |

###### 0401030101020502 Chapa 0,8 mm

**CCRIFA320815** m² Conducto CONAIRE PIBCLIMA INTRAFLEX AL-32 rectan de 0,8 mm 15 pct fig pared simple galva
Precio: 79.13
Fabricación y suministro de conductos CONAIRE PIB CLIMA INTRAFLEX AL de geometría rectangular, tipo pared simple de acero galvanizado de 0,8 mm de espesor, calidad DX51D+Z250/275 con sistema de unión entre tramos rectos y figuras por medio de Perfil Integral Brida con junta perimetral tipo burlete el cual le confiere una estanqueidad CLASE B-2 segun norma de ensayo UNE EN-1366-9, incorpora en su cara interior un recubrimiento con manta elastómera adesivada de celda cerrada ARMACEL con acabado tipo ALUMINIO de espesor 32 mm de espesor de celda cerrada adesivada por una de sus caras y con acabado en lamina aluminio en la otra, incluye parte proporcional estimada del (15%) de figuras, certificado de fabricación y certificado de clasificación de estanqueidad al aire.

| Código | Ud | Descripción | Rendimiento | Precio | Importe |
|---|---|---|---|---|---|
| PIBIFA3208 | m² | M2 TRAMO RECTO CONAIRE PIB CLIMA INTRAFLEX AL-32 ESPESOR 0,8 | 0.85 | 76.98 | 65.43 |
| PIBIFA32F08 | m² | M2 FIGURA CONAIRE PIB CLIMA INTRAFLEX AL-32 ESPESOR 0,8 | 0.15 | 91.34 | 13.70 |
|  |  | Total |  |  | 79.13 |

**CCRIFA320825** m² Conducto CONAIRE PIBCLIMA INTRAFLEX AL-32 rectan de 0,8 mm 25 pct fig pared simple galva
Precio: 80.58
Fabricación y suministro de conductos CONAIRE PIB CLIMA INTRAFLEX AL de geometría rectangular, tipo pared simple de acero galvanizado de 0,8 mm de espesor, calidad DX51D+Z250/275 con sistema de unión entre tramos rectos y figuras por medio de Perfil Integral Brida con junta perimetral tipo burlete el cual le confiere una estanqueidad CLASE B-2 segun norma de ensayo UNE EN-1366-9, incorpora en su cara interior un recubrimiento con manta elastómera adesivada de celda cerrada ARMACEL con acabado tipo ALUMINIO de espesor 32 mm de espesor de celda cerrada adesivada por una de sus caras y con acabado en lamina aluminio en la otra, incluye parte proporcional estimada del (25%) de figuras, certificado de fabricación y certificado de clasificación de estanqueidad al aire.

| Código | Ud | Descripción | Rendimiento | Precio | Importe |
|---|---|---|---|---|---|
| PIBIFA3208 | m² | M2 TRAMO RECTO CONAIRE PIB CLIMA INTRAFLEX AL-32 ESPESOR 0,8 | 0.75 | 76.98 | 57.74 |
| PIBIFA32F08 | m² | M2 FIGURA CONAIRE PIB CLIMA INTRAFLEX AL-32 ESPESOR 0,8 | 0.25 | 91.34 | 22.84 |
|  |  | Total |  |  | 80.58 |

**CCRIFA320835** m² Conducto CONAIRE PIBCLIMA INTRAFLEX AL-32 rectan de 0,8 mm 35 pct fig pared simple galva
Precio: 82.01
Fabricación y suministro de conductos CONAIRE PIB CLIMA INTRAFLEX AL de geometría rectangular, tipo pared simple de acero galvanizado de 0,8 mm de espesor, calidad DX51D+Z250/275 con sistema de unión entre tramos rectos y figuras por medio de Perfil Integral Brida con junta perimetral tipo burlete el cual le confiere una estanqueidad CLASE B-2 segun norma de ensayo UNE EN-1366-9, incorpora en su cara interior un recubrimiento con manta elastómera adesivada de celda cerrada ARMACEL con acabado tipo ALUMINIO de espesor 32 mm de espesor de celda cerrada adesivada por una de sus caras y con acabado en lamina aluminio en la otra, incluye parte proporcional estimada del (35%) de figuras, certificado de fabricación y certificado de clasificación de estanqueidad al aire.

| Código | Ud | Descripción | Rendimiento | Precio | Importe |
|---|---|---|---|---|---|
| PIBIFA3208 | m² | M2 TRAMO RECTO CONAIRE PIB CLIMA INTRAFLEX AL-32 ESPESOR 0,8 | 0.65 | 76.98 | 50.04 |
| PIBIFA32F08 | m² | M2 FIGURA CONAIRE PIB CLIMA INTRAFLEX AL-32 ESPESOR 0,8 | 0.35 | 91.34 | 31.97 |
|  |  | Total |  |  | 82.01 |

**CCRIFA320845** m² Conducto CONAIRE PIBCLIMA INTRAFLEX AL-32 rectan de 0,8 mm 45 pct fig pared simple galva
Precio: 83.44
Fabricación y suministro de conductos CONAIRE PIB CLIMA INTRAFLEX AL de geometría rectangular, tipo pared simple de acero galvanizado de 0,8 mm de espesor, calidad DX51D+Z250/275 con sistema de unión entre tramos rectos y figuras por medio de Perfil Integral Brida con junta perimetral tipo burlete el cual le confiere una estanqueidad CLASE B-2 segun norma de ensayo UNE EN-1366-9, incorpora en su cara interior un recubrimiento con manta elastómera adesivada de celda cerrada ARMACEL con acabado tipo ALUMINIO de espesor 32 mm de espesor de celda cerrada adesivada por una de sus caras y con acabado en lamina aluminio en la otra, incluye parte proporcional estimada del (45%) de figuras, certificado de fabricación y certificado de clasificación de estanqueidad al aire.

| Código | Ud | Descripción | Rendimiento | Precio | Importe |
|---|---|---|---|---|---|
| PIBIFA3208 | m² | M2 TRAMO RECTO CONAIRE PIB CLIMA INTRAFLEX AL-32 ESPESOR 0,8 | 0.55 | 76.98 | 42.34 |
| PIBIFA32F08 | m² | M2 FIGURA CONAIRE PIB CLIMA INTRAFLEX AL-32 ESPESOR 0,8 | 0.45 | 91.34 | 41.10 |
|  |  | Total |  |  | 83.44 |

**CCRIFA320855** m² Conducto CONAIRE PIBCLIMA INTRAFLEX AL-32 rectan de 0,8 mm 55 pct fig pared simple galva
Precio: 84.88
Fabricación y suministro de conductos CONAIRE PIB CLIMA INTRAFLEX AL de geometría rectangular, tipo pared simple de acero galvanizado de 0,8 mm de espesor, calidad DX51D+Z250/275 con sistema de unión entre tramos rectos y figuras por medio de Perfil Integral Brida con junta perimetral tipo burlete el cual le confiere una estanqueidad CLASE B-2 segun norma de ensayo UNE EN-1366-9, incorpora en su cara interior un recubrimiento con manta elastómera adesivada de celda cerrada ARMACEL con acabado tipo ALUMINIO de espesor 32 mm de espesor de celda cerrada adesivada por una de sus caras y con acabado en lamina aluminio en la otra, incluye parte proporcional estimada del (55%) de figuras, certificado de fabricación y certificado de clasificación de estanqueidad al aire.

| Código | Ud | Descripción | Rendimiento | Precio | Importe |
|---|---|---|---|---|---|
| PIBIFA3208 | m² | M2 TRAMO RECTO CONAIRE PIB CLIMA INTRAFLEX AL-32 ESPESOR 0,8 | 0.45 | 76.98 | 34.64 |
| PIBIFA32F08 | m² | M2 FIGURA CONAIRE PIB CLIMA INTRAFLEX AL-32 ESPESOR 0,8 | 0.55 | 91.34 | 50.24 |
|  |  | Total |  |  | 84.88 |

###### 0401030101020503 Chapa 1 mm

**CCRIFA321015** m² Conducto CONAIRE PIBCLIMA INTRAFLEX AL-32 rectan de 1 mm 15 pct fig pared simple galva
Precio: 85.34
Fabricación y suministro de conductos CONAIRE PIB CLIMA INTRAFLEX AL de geometría rectangular, tipo pared simple de acero galvanizado de 1 mm de espesor, calidad DX51D+Z250/275 con sistema de unión entre tramos rectos y figuras por medio de Perfil Integral Brida con junta perimetral tipo burlete el cual le confiere una estanqueidad CLASE B-2 segun norma de ensayo UNE EN-1366-9, incorpora en su cara interior un recubrimiento con manta elastómera adesivada de celda cerrada ARMACEL con acabado tipo ALUMINIO de espesor 32 mm de espesor de celda cerrada adesivada por una de sus caras y con acabado en lamina aluminio en la otra, incluye parte proporcional estimada del (15%) de figuras, certificado de fabricación y certificado de clasificación de estanqueidad al aire.

| Código | Ud | Descripción | Rendimiento | Precio | Importe |
|---|---|---|---|---|---|
| PIBIFA3210 | m² | M2 TRAMO RECTO CONAIRE PIB CLIMA INTRAFLEX AL-32 ESPESOR 1,0 | 0.85 | 83.17 | 70.69 |
| PIBIFA32F10 | m² | M2 FIGURA CONAIRE PIB CLIMA INTRAFLEX AL-32 ESPESOR 1,0 | 0.15 | 97.66 | 14.65 |
|  |  | Total |  |  | 85.34 |

**CCRIFA321025** m² Conducto CONAIRE PIBCLIMA INTRAFLEX AL-32 rectan de 1 mm 25 pct fig pared simple galva
Precio: 86.8
Fabricación y suministro de conductos CONAIRE PIB CLIMA INTRAFLEX AL de geometría rectangular, tipo pared simple de acero galvanizado de 1 mm de espesor, calidad DX51D+Z250/275 con sistema de unión entre tramos rectos y figuras por medio de Perfil Integral Brida con junta perimetral tipo burlete el cual le confiere una estanqueidad CLASE B-2 segun norma de ensayo UNE EN-1366-9, incorpora en su cara interior un recubrimiento con manta elastómera adesivada de celda cerrada ARMACEL con acabado tipo ALUMINIO de espesor 32 mm de espesor de celda cerrada adesivada por una de sus caras y con acabado en lamina aluminio en la otra, incluye parte proporcional estimada del (25%) de figuras, certificado de fabricación y certificado de clasificación de estanqueidad al aire.

| Código | Ud | Descripción | Rendimiento | Precio | Importe |
|---|---|---|---|---|---|
| PIBIFA3210 | m² | M2 TRAMO RECTO CONAIRE PIB CLIMA INTRAFLEX AL-32 ESPESOR 1,0 | 0.75 | 83.17 | 62.38 |
| PIBIFA32F10 | m² | M2 FIGURA CONAIRE PIB CLIMA INTRAFLEX AL-32 ESPESOR 1,0 | 0.25 | 97.66 | 24.42 |
|  |  | Total |  |  | 86.8 |

**CCRIFA321035** m² Conducto CONAIRE PIBCLIMA INTRAFLEX AL-32 rectan de 1 mm 35 pct fig pared simple galva
Precio: 88.24
Fabricación y suministro de conductos CONAIRE PIB CLIMA INTRAFLEX AL de geometría rectangular, tipo pared simple de acero galvanizado de 1 mm de espesor, calidad DX51D+Z250/275 con sistema de unión entre tramos rectos y figuras por medio de Perfil Integral Brida con junta perimetral tipo burlete el cual le confiere una estanqueidad CLASE B-2 segun norma de ensayo UNE EN-1366-9, incorpora en su cara interior un recubrimiento con manta elastómera adesivada de celda cerrada ARMACEL con acabado tipo ALUMINIO de espesor 32 mm de espesor de celda cerrada adesivada por una de sus caras y con acabado en lamina aluminio en la otra, incluye parte proporcional estimada del (35%) de figuras, certificado de fabricación y certificado de clasificación de estanqueidad al aire.

| Código | Ud | Descripción | Rendimiento | Precio | Importe |
|---|---|---|---|---|---|
| PIBIFA3210 | m² | M2 TRAMO RECTO CONAIRE PIB CLIMA INTRAFLEX AL-32 ESPESOR 1,0 | 0.65 | 83.17 | 54.06 |
| PIBIFA32F10 | m² | M2 FIGURA CONAIRE PIB CLIMA INTRAFLEX AL-32 ESPESOR 1,0 | 0.35 | 97.66 | 34.18 |
|  |  | Total |  |  | 88.24 |

**CCRIFA321045** m² Conducto CONAIRE PIBCLIMA INTRAFLEX AL-32 rectan de 1 mm 45 pct fig pared simple galva
Precio: 89.69
Fabricación y suministro de conductos CONAIRE PIB CLIMA INTRAFLEX AL de geometría rectangular, tipo pared simple de acero galvanizado de 1 mm de espesor, calidad DX51D+Z250/275 con sistema de unión entre tramos rectos y figuras por medio de Perfil Integral Brida con junta perimetral tipo burlete el cual le confiere una estanqueidad CLASE B-2 segun norma de ensayo UNE EN-1366-9, incorpora en su cara interior un recubrimiento con manta elastómera adesivada de celda cerrada ARMACEL con acabado tipo ALUMINIO de espesor 32 mm de espesor de celda cerrada adesivada por una de sus caras y con acabado en lamina aluminio en la otra, incluye parte proporcional estimada del (45%) de figuras, certificado de fabricación y certificado de clasificación de estanqueidad al aire.

| Código | Ud | Descripción | Rendimiento | Precio | Importe |
|---|---|---|---|---|---|
| PIBIFA3210 | m² | M2 TRAMO RECTO CONAIRE PIB CLIMA INTRAFLEX AL-32 ESPESOR 1,0 | 0.55 | 83.17 | 45.74 |
| PIBIFA32F10 | m² | M2 FIGURA CONAIRE PIB CLIMA INTRAFLEX AL-32 ESPESOR 1,0 | 0.45 | 97.66 | 43.95 |
|  |  | Total |  |  | 89.69 |

**CCRIFA321055** m² Conducto CONAIRE PIBCLIMA INTRAFLEX AL-32 rectan de 1 mm 55 pct fig pared simple galva
Precio: 91.14
Fabricación y suministro de conductos CONAIRE PIB CLIMA INTRAFLEX AL de geometría rectangular, tipo pared simple de acero galvanizado de 1 mm de espesor, calidad DX51D+Z250/275 con sistema de unión entre tramos rectos y figuras por medio de Perfil Integral Brida con junta perimetral tipo burlete el cual le confiere una estanqueidad CLASE B-2 segun norma de ensayo UNE EN-1366-9, incorpora en su cara interior un recubrimiento con manta elastómera adesivada de celda cerrada ARMACEL con acabado tipo ALUMINIO de espesor 32 mm de espesor de celda cerrada adesivada por una de sus caras y con acabado en lamina aluminio en la otra, incluye parte proporcional estimada del (55%) de figuras, certificado de fabricación y certificado de clasificación de estanqueidad al aire.

| Código | Ud | Descripción | Rendimiento | Precio | Importe |
|---|---|---|---|---|---|
| PIBIFA3210 | m² | M2 TRAMO RECTO CONAIRE PIB CLIMA INTRAFLEX AL-32 ESPESOR 1,0 | 0.45 | 83.17 | 37.43 |
| PIBIFA32F10 | m² | M2 FIGURA CONAIRE PIB CLIMA INTRAFLEX AL-32 ESPESOR 1,0 | 0.55 | 97.66 | 53.71 |
|  |  | Total |  |  | 91.14 |

###### 0403010203 PIB INTRAFLEX MB

###### 04010301010101 Espesor 9 mm

###### 0401030101010101 Chapa 0,6 mm

**CCRIFP090615** m² Conducto CONAIRE PIBCLIMA INTRAFLEX MB-09 rectangular de 0,6 mm 15 pct fig pared simple galva
Precio: 44.29
Fabricación y suministro de conductos CONAIRE PIB CLIMA INTRAFLEX MICROBAND de geometría rectangular, tipo pared simple de acero galvanizado de 0,8 mm de espesor, calidad DX51D+Z250/275 con sistema de unión entre tramos rectos y figuras por medio de Perfil Integral Brida con junta perimetral tipo burlete el cual le confiere una estanqueidad CLASE B-2 segun norma de ensayo UNE EN-1366-9, incorpora en su cara interior un aislamiento térmico de manta elastómera de 09 mm de espesor de celda cerrada con protección anti microbiana MICROBAN® para un alto nivel de protección contra microbios, mohos y humedad, adesivada por una de sus caras, incluye parte proporcional estimada del (55%) de figuras, certificado de fabricación y certificado de clasificación de estanqueidad al aire.

| Código | Ud | Descripción | Rendimiento | Precio | Importe |
|---|---|---|---|---|---|
| PIBIFP0906 | m² | M2 TRAMO RECTO CONAIRE PIB CLIMA INTRAFLEX MB-9 ESPESOR 0,6 | 0.85 | 42.37 | 36.01 |
| PIBIFP09F06 | m² | M2 FIGURA CONAIRE PIB CLIMA INTRAFLEX MB-9 ESPESOR 0,6 | 0.15 | 55.21 | 8.28 |
|  |  | Total |  |  | 44.29 |

**CCRIFP090625** m² Conducto CONAIRE PIBCLIMA INTRAFLEX MB-09 rectangular de 0,6 mm 25 pct fig pared simple galva
Precio: 45.58
Fabricación y suministro de conductos CONAIRE PIB CLIMA INTRAFLEX MICROBAND de geometría rectangular, tipo pared simple de acero galvanizado de 0,6 mm de espesor, calidad DX51D+Z250/275 con sistema de unión entre tramos rectos y figuras por medio de Perfil Integral Brida con junta perimetral tipo burlete el cual le confiere una estanqueidad CLASE B-2 segun norma de ensayo UNE EN-1366-9, incorpora en su cara interior un aislamiento térmico de manta elastómera de 09 mm de espesor de celda cerrada con protección anti microbiana MICROBAN® para un alto nivel de protección contra microbios, mohos y humedad, adesivada por una de sus caras, incluye parte proporcional estimada del (25%) de figuras, certificado de fabricación y certificado de clasificación de estanqueidad al aire.

| Código | Ud | Descripción | Rendimiento | Precio | Importe |
|---|---|---|---|---|---|
| PIBIFP0906 | m² | M2 TRAMO RECTO CONAIRE PIB CLIMA INTRAFLEX MB-9 ESPESOR 0,6 | 0.75 | 42.37 | 31.78 |
| PIBIFP09F06 | m² | M2 FIGURA CONAIRE PIB CLIMA INTRAFLEX MB-9 ESPESOR 0,6 | 0.25 | 55.21 | 13.80 |
|  |  | Total |  |  | 45.58 |

**CCRIFP090635** m² Conducto CONAIRE PIBCLIMA INTRAFLEX MB-09 rectangular de 0,6 mm 35 pct fig pared simple galva
Precio: 46.86
Fabricación y suministro de conductos CONAIRE PIB CLIMA INTRAFLEX MICROBAND de geometría rectangular, tipo pared simple de acero galvanizado de 0,8 mm de espesor, calidad DX51D+Z250/275 con sistema de unión entre tramos rectos y figuras por medio de Perfil Integral Brida con junta perimetral tipo burlete el cual le confiere una estanqueidad CLASE B-2 segun norma de ensayo UNE EN-1366-9, incorpora en su cara interior un aislamiento térmico de manta elastómera de 09 mm de espesor de celda cerrada con protección anti microbiana MICROBAN® para un alto nivel de protección contra microbios, mohos y humedad, adesivada por una de sus caras, incluye parte proporcional estimada del (45%) de figuras, certificado de fabricación y certificado de clasificación de estanqueidad al aire.

| Código | Ud | Descripción | Rendimiento | Precio | Importe |
|---|---|---|---|---|---|
| PIBIFP0906 | m² | M2 TRAMO RECTO CONAIRE PIB CLIMA INTRAFLEX MB-9 ESPESOR 0,6 | 0.65 | 42.37 | 27.54 |
| PIBIFP09F06 | m² | M2 FIGURA CONAIRE PIB CLIMA INTRAFLEX MB-9 ESPESOR 0,6 | 0.35 | 55.21 | 19.32 |
|  |  | Total |  |  | 46.86 |

**CCRIFP090645** m² Conducto CONAIRE PIBCLIMA INTRAFLEX MB-09 rectangular de 0,6 mm 45 pct fig pared simple galva
Precio: 48.14
Fabricación y suministro de conductos CONAIRE PIB CLIMA INTRAFLEX MICROBAND de geometría rectangular, tipo pared simple de acero galvanizado de 0,8 mm de espesor, calidad DX51D+Z250/275 con sistema de unión entre tramos rectos y figuras por medio de Perfil Integral Brida con junta perimetral tipo burlete el cual le confiere una estanqueidad CLASE B-2 segun norma de ensayo UNE EN-1366-9, incorpora en su cara interior un aislamiento térmico de manta elastómera de 09 mm de espesor de celda cerrada con protección anti microbiana MICROBAN® para un alto nivel de protección contra microbios, mohos y humedad, adesivada por una de sus caras, incluye parte proporcional estimada del (35%) de figuras, certificado de fabricación y certificado de clasificación de estanqueidad al aire.

| Código | Ud | Descripción | Rendimiento | Precio | Importe |
|---|---|---|---|---|---|
| PIBIFP0906 | m² | M2 TRAMO RECTO CONAIRE PIB CLIMA INTRAFLEX MB-9 ESPESOR 0,6 | 0.55 | 42.37 | 23.30 |
| PIBIFP09F06 | m² | M2 FIGURA CONAIRE PIB CLIMA INTRAFLEX MB-9 ESPESOR 0,6 | 0.45 | 55.21 | 24.84 |
|  |  | Total |  |  | 48.14 |

**CCRIFP090655** m² Conducto CONAIRE PIBCLIMA INTRAFLEX MB-09 rectangular de 0,6 mm 55 pct fig pared simple galva
Precio: 49.44
Fabricación y suministro de conductos CONAIRE PIB CLIMA INTRAFLEX MICROBAND de geometría rectangular, tipo pared simple de acero galvanizado de 0,8 mm de espesor, calidad DX51D+Z250/275 con sistema de unión entre tramos rectos y figuras por medio de Perfil Integral Brida con junta perimetral tipo burlete el cual le confiere una estanqueidad CLASE B-2 segun norma de ensayo UNE EN-1366-9, incorpora en su cara interior un aislamiento térmico de manta elastómera de 09 mm de espesor de celda cerrada con protección anti microbiana MICROBAN® para un alto nivel de protección contra microbios, mohos y humedad, adesivada por una de sus caras, incluye parte proporcional estimada del (25%) de figuras, certificado de fabricación y certificado de clasificación de estanqueidad al aire.

| Código | Ud | Descripción | Rendimiento | Precio | Importe |
|---|---|---|---|---|---|
| PIBIFP0906 | m² | M2 TRAMO RECTO CONAIRE PIB CLIMA INTRAFLEX MB-9 ESPESOR 0,6 | 0.45 | 42.37 | 19.07 |
| PIBIFP09F06 | m² | M2 FIGURA CONAIRE PIB CLIMA INTRAFLEX MB-9 ESPESOR 0,6 | 0.55 | 55.21 | 30.37 |
|  |  | Total |  |  | 49.44 |

###### 0401030101010102 Chapa 0,8 mm

**CCRIFP090815** m² Conducto CONAIRE PIBCLIMA INTRAFLEX MB-09 rectangular de 0,8 mm 15 pct fig pared simple galva
Precio: 50.38
Fabricación y suministro de conductos CONAIRE PIB CLIMA INTRAFLEX MICROBAND de geometría rectangular, tipo pared simple de acero galvanizado de 0,8 mm de espesor, calidad DX51D+Z250/275 con sistema de unión entre tramos rectos y figuras por medio de Perfil Integral Brida con junta perimetral tipo burlete el cual le confiere una estanqueidad CLASE B-2 segun norma de ensayo UNE EN-1366-9, incorpora en su cara interior un aislamiento térmico de manta elastómera de 09 mm de espesor de celda cerrada con protección anti microbiana MICROBAN® para un alto nivel de protección contra microbios, mohos y humedad, adesivada por una de sus caras, incluye parte proporcional estimada del (15%) de figuras, certificado de fabricación y certificado de clasificación de estanqueidad al aire.

| Código | Ud | Descripción | Rendimiento | Precio | Importe |
|---|---|---|---|---|---|
| PIBIFP0908 | m² | M2 TRAMO RECTO CONAIRE PIB CLIMA INTRAFLEX MB-9 ESPESOR 0,8 | 0.85 | 48.42 | 41.16 |
| PIBIFP09F08 | m² | M2 FIGURA CONAIRE PIB CLIMA INTRAFLEX MB-9 ESPESOR 0,8 | 0.15 | 61.48 | 9.22 |
|  |  | Total |  |  | 50.38 |

**CCRIFP090825** m² Conducto CONAIRE PIBCLIMA INTRAFLEX MB-09 rectangular de 0,8 mm 25 pct fig pared simple galva
Precio: 51.69
Fabricación y suministro de conductos CONAIRE PIB CLIMA INTRAFLEX MICROBAND de geometría rectangular, tipo pared simple de acero galvanizado de 0,6 mm de espesor, calidad DX51D+Z250/275 con sistema de unión entre tramos rectos y figuras por medio de Perfil Integral Brida con junta perimetral tipo burlete el cual le confiere una estanqueidad CLASE B-2 segun norma de ensayo UNE EN-1366-9, incorpora en su cara interior un aislamiento térmico de manta elastómera de 09 mm de espesor de celda cerrada con protección anti microbiana MICROBAN® para un alto nivel de protección contra microbios, mohos y humedad, adesivada por una de sus caras, incluye parte proporcional estimada del (55%) de figuras, certificado de fabricación y certificado de clasificación de estanqueidad al aire.

| Código | Ud | Descripción | Rendimiento | Precio | Importe |
|---|---|---|---|---|---|
| PIBIFP0908 | m² | M2 TRAMO RECTO CONAIRE PIB CLIMA INTRAFLEX MB-9 ESPESOR 0,8 | 0.75 | 48.42 | 36.32 |
| PIBIFP09F08 | m² | M2 FIGURA CONAIRE PIB CLIMA INTRAFLEX MB-9 ESPESOR 0,8 | 0.25 | 61.48 | 15.37 |
|  |  | Total |  |  | 51.69 |

**CCRIFP090835** m² Conducto CONAIRE PIBCLIMA INTRAFLEX MB-09 rectangular de 0,8 mm 35 pct fig pared simple galva
Precio: 52.99
Fabricación y suministro de conductos CONAIRE PIB CLIMA INTRAFLEX MICROBAND de geometría rectangular, tipo pared simple de acero galvanizado de 0,6 mm de espesor, calidad DX51D+Z250/275 con sistema de unión entre tramos rectos y figuras por medio de Perfil Integral Brida con junta perimetral tipo burlete el cual le confiere una estanqueidad CLASE B-2 segun norma de ensayo UNE EN-1366-9, incorpora en su cara interior un aislamiento térmico de manta elastómera de 09 mm de espesor de celda cerrada con protección anti microbiana MICROBAN® para un alto nivel de protección contra microbios, mohos y humedad, adesivada por una de sus caras, incluye parte proporcional estimada del (45%) de figuras, certificado de fabricación y certificado de clasificación de estanqueidad al aire.

| Código | Ud | Descripción | Rendimiento | Precio | Importe |
|---|---|---|---|---|---|
| PIBIFP0908 | m² | M2 TRAMO RECTO CONAIRE PIB CLIMA INTRAFLEX MB-9 ESPESOR 0,8 | 0.65 | 48.42 | 31.47 |
| PIBIFP09F08 | m² | M2 FIGURA CONAIRE PIB CLIMA INTRAFLEX MB-9 ESPESOR 0,8 | 0.35 | 61.48 | 21.52 |
|  |  | Total |  |  | 52.99 |

**CCRIFP090845** m² Conducto CONAIRE PIBCLIMA INTRAFLEX MB-09 rectangular de 0,8 mm 45 pct fig pared simple galva
Precio: 54.3
Fabricación y suministro de conductos CONAIRE PIB CLIMA INTRAFLEX MICROBAND de geometría rectangular, tipo pared simple de acero galvanizado de 0,6 mm de espesor, calidad DX51D+Z250/275 con sistema de unión entre tramos rectos y figuras por medio de Perfil Integral Brida con junta perimetral tipo burlete el cual le confiere una estanqueidad CLASE B-2 segun norma de ensayo UNE EN-1366-9, incorpora en su cara interior un aislamiento térmico de manta elastómera de 09 mm de espesor de celda cerrada con protección anti microbiana MICROBAN® para un alto nivel de protección contra microbios, mohos y humedad, adesivada por una de sus caras, incluye parte proporcional estimada del (35%) de figuras, certificado de fabricación y certificado de clasificación de estanqueidad al aire.

| Código | Ud | Descripción | Rendimiento | Precio | Importe |
|---|---|---|---|---|---|
| PIBIFP0908 | m² | M2 TRAMO RECTO CONAIRE PIB CLIMA INTRAFLEX MB-9 ESPESOR 0,8 | 0.55 | 48.42 | 26.63 |
| PIBIFP09F08 | m² | M2 FIGURA CONAIRE PIB CLIMA INTRAFLEX MB-9 ESPESOR 0,8 | 0.45 | 61.48 | 27.67 |
|  |  | Total |  |  | 54.3 |

**CCRIFP090855** m² Conducto CONAIRE PIBCLIMA INTRAFLEX MB-09 rectangular de 0,8 mm 55 pct fig pared simple galva
Precio: 55.6
Fabricación y suministro de conductos CONAIRE PIB CLIMA INTRAFLEX MICROBAND de geometría rectangular, tipo pared simple de acero galvanizado de 0,6 mm de espesor, calidad DX51D+Z250/275 con sistema de unión entre tramos rectos y figuras por medio de Perfil Integral Brida con junta perimetral tipo burlete el cual le confiere una estanqueidad CLASE B-2 segun norma de ensayo UNE EN-1366-9, incorpora en su cara interior un aislamiento térmico de manta elastómera de 09 mm de espesor de celda cerrada con protección anti microbiana MICROBAN® para un alto nivel de protección contra microbios, mohos y humedad, adesivada por una de sus caras, incluye parte proporcional estimada del (15%) de figuras, certificado de fabricación y certificado de clasificación de estanqueidad al aire.

| Código | Ud | Descripción | Rendimiento | Precio | Importe |
|---|---|---|---|---|---|
| PIBIFP0908 | m² | M2 TRAMO RECTO CONAIRE PIB CLIMA INTRAFLEX MB-9 ESPESOR 0,8 | 0.45 | 48.42 | 21.79 |
| PIBIFP09F08 | m² | M2 FIGURA CONAIRE PIB CLIMA INTRAFLEX MB-9 ESPESOR 0,8 | 0.55 | 61.48 | 33.81 |
|  |  | Total |  |  | 55.6 |

###### 0401030101010103 Chapa 1 mm

**CCRIFP091015** m² Conducto CONAIRE PIBCLIMA INTRAFLEX MB-09 rectangular de 1 mm 15 pct fig pared simple galva
Precio: 56.59
Fabricación y suministro de conductos CONAIRE PIB CLIMA INTRAFLEX MICROBAND de geometría rectangular, tipo pared simple de acero galvanizado de 1 mm de espesor, calidad DX51D+Z250/275 con sistema de unión entre tramos rectos y figuras por medio de Perfil Integral Brida con junta perimetral tipo burlete el cual le confiere una estanqueidad CLASE B-2 segun norma de ensayo UNE EN-1366-9, incorpora en su cara interior un aislamiento térmico de manta elastómera de 09 mm de espesor de celda cerrada con protección anti microbiana MICROBAN® para un alto nivel de protección contra microbios, mohos y humedad, adesivada por una de sus caras, incluye parte proporcional estimada del (55%) de figuras, certificado de fabricación y certificado de clasificación de estanqueidad al aire.

| Código | Ud | Descripción | Rendimiento | Precio | Importe |
|---|---|---|---|---|---|
| PIBIFP0910 | m² | M2 TRAMO RECTO CONAIRE PIB CLIMA INTRAFLEX MB-9 ESPESOR 1,0 | 0.85 | 54.61 | 46.42 |
| PIBIFP09F10 | m² | M2 FIGURA CONAIRE PIB CLIMA INTRAFLEX MB-9 ESPESOR 1,0 | 0.15 | 67.81 | 10.17 |
|  |  | Total |  |  | 56.59 |

**CCRIFP091025** m² Conducto CONAIRE PIBCLIMA INTRAFLEX MB-09 rectangular de 1 mm 25 pct fig pared simple galva
Precio: 57.91
Fabricación y suministro de conductos CONAIRE PIB CLIMA INTRAFLEX MICROBAND de geometría rectangular, tipo pared simple de acero galvanizado de 1 mm de espesor, calidad DX51D+Z250/275 con sistema de unión entre tramos rectos y figuras por medio de Perfil Integral Brida con junta perimetral tipo burlete el cual le confiere una estanqueidad CLASE B-2 segun norma de ensayo UNE EN-1366-9, incorpora en su cara interior un aislamiento térmico de manta elastómera de 09 mm de espesor de celda cerrada con protección anti microbiana MICROBAN® para un alto nivel de protección contra microbios, mohos y humedad, adesivada por una de sus caras, incluye parte proporcional estimada del (45%) de figuras, certificado de fabricación y certificado de clasificación de estanqueidad al aire.

| Código | Ud | Descripción | Rendimiento | Precio | Importe |
|---|---|---|---|---|---|
| PIBIFP0910 | m² | M2 TRAMO RECTO CONAIRE PIB CLIMA INTRAFLEX MB-9 ESPESOR 1,0 | 0.75 | 54.61 | 40.96 |
| PIBIFP09F10 | m² | M2 FIGURA CONAIRE PIB CLIMA INTRAFLEX MB-9 ESPESOR 1,0 | 0.25 | 67.81 | 16.95 |
|  |  | Total |  |  | 57.91 |

**CCRIFP091035** m² Conducto CONAIRE PIBCLIMA INTRAFLEX MB-09 rectangular de 1 mm 35 pct fig pared simple galva
Precio: 59.23
Fabricación y suministro de conductos CONAIRE PIB CLIMA INTRAFLEX MICROBAND de geometría rectangular, tipo pared simple de acero galvanizado de 1 mm de espesor, calidad DX51D+Z250/275 con sistema de unión entre tramos rectos y figuras por medio de Perfil Integral Brida con junta perimetral tipo burlete el cual le confiere una estanqueidad CLASE B-2 segun norma de ensayo UNE EN-1366-9, incorpora en su cara interior un aislamiento térmico de manta elastómera de 09 mm de espesor de celda cerrada con protección anti microbiana MICROBAN® para un alto nivel de protección contra microbios, mohos y humedad, adesivada por una de sus caras, incluye parte proporcional estimada del (35%) de figuras, certificado de fabricación y certificado de clasificación de estanqueidad al aire.

| Código | Ud | Descripción | Rendimiento | Precio | Importe |
|---|---|---|---|---|---|
| PIBIFP0910 | m² | M2 TRAMO RECTO CONAIRE PIB CLIMA INTRAFLEX MB-9 ESPESOR 1,0 | 0.65 | 54.61 | 35.50 |
| PIBIFP09F10 | m² | M2 FIGURA CONAIRE PIB CLIMA INTRAFLEX MB-9 ESPESOR 1,0 | 0.35 | 67.81 | 23.73 |
|  |  | Total |  |  | 59.23 |

**CCRIFP091045** m² Conducto CONAIRE PIBCLIMA INTRAFLEX MB-09 rectangular de 1 mm 45 pct fig pared simple galva
Precio: 60.55
Fabricación y suministro de conductos CONAIRE PIB CLIMA INTRAFLEX MICROBAND de geometría rectangular, tipo pared simple de acero galvanizado de 1 mm de espesor, calidad DX51D+Z250/275 con sistema de unión entre tramos rectos y figuras por medio de Perfil Integral Brida con junta perimetral tipo burlete el cual le confiere una estanqueidad CLASE B-2 segun norma de ensayo UNE EN-1366-9, incorpora en su cara interior un aislamiento térmico de manta elastómera de 09 mm de espesor de celda cerrada con protección anti microbiana MICROBAN® para un alto nivel de protección contra microbios, mohos y humedad, adesivada por una de sus caras, incluye parte proporcional estimada del (25%) de figuras, certificado de fabricación y certificado de clasificación de estanqueidad al aire.

| Código | Ud | Descripción | Rendimiento | Precio | Importe |
|---|---|---|---|---|---|
| PIBIFP0910 | m² | M2 TRAMO RECTO CONAIRE PIB CLIMA INTRAFLEX MB-9 ESPESOR 1,0 | 0.55 | 54.61 | 30.04 |
| PIBIFP09F10 | m² | M2 FIGURA CONAIRE PIB CLIMA INTRAFLEX MB-9 ESPESOR 1,0 | 0.45 | 67.81 | 30.51 |
|  |  | Total |  |  | 60.55 |

**CCRIFP091055** m² Conducto CONAIRE PIBCLIMA INTRAFLEX MB-09 rectangular de 1 mm 55 pct fig pared simple galva
Precio: 61.87
Fabricación y suministro de conductos CONAIRE PIB CLIMA INTRAFLEX MICROBAND de geometría rectangular, tipo pared simple de acero galvanizado de 1 mm de espesor, calidad DX51D+Z250/275 con sistema de unión entre tramos rectos y figuras por medio de Perfil Integral Brida con junta perimetral tipo burlete el cual le confiere una estanqueidad CLASE B-2 segun norma de ensayo UNE EN-1366-9, incorpora en su cara interior un aislamiento térmico de manta elastómera de 09 mm de espesor de celda cerrada con protección anti microbiana MICROBAN® para un alto nivel de protección contra microbios, mohos y humedad, adesivada por una de sus caras, incluye parte proporcional estimada del (15%) de figuras, certificado de fabricación y certificado de clasificación de estanqueidad al aire.

| Código | Ud | Descripción | Rendimiento | Precio | Importe |
|---|---|---|---|---|---|
| PIBIFP0910 | m² | M2 TRAMO RECTO CONAIRE PIB CLIMA INTRAFLEX MB-9 ESPESOR 1,0 | 0.45 | 54.61 | 24.57 |
| PIBIFP09F10 | m² | M2 FIGURA CONAIRE PIB CLIMA INTRAFLEX MB-9 ESPESOR 1,0 | 0.55 | 67.81 | 37.30 |
|  |  | Total |  |  | 61.87 |

###### 04010301010102 Espesor 13 mm

###### 0401030101010201 Chapa 0,6 mm

**CCRIFP130615** m² Conducto CONAIRE PIBCLIMA INTRAFLEX MB-13 rectangular de 0,6 mm 15 pct fig pared simple galva
Precio: 46.86
Fabricación y suministro de conductos CONAIRE PIB CLIMA INTRAFLEX MICROBAND de geometría rectangular, tipo pared simple de acero galvanizado de 0,6 mm de espesor, calidad DX51D+Z250/275 con sistema de unión entre tramos rectos y figuras por medio de Perfil Integral Brida con junta perimetral tipo burlete el cual le confiere una estanqueidad CLASE B-2 segun norma de ensayo UNE EN-1366-9, incorpora en su cara interior un aislamiento térmico de manta elastómera de 13 mm de espesor de celda cerrada con protección anti microbiana MICROBAN® para un alto nivel de protección contra microbios, mohos y humedad, adesivada por una de sus caras, incluye parte proporcional estimada del (15%) de figuras, certificado de fabricación y certificado de clasificación de estanqueidad al aire.

| Código | Ud | Descripción | Rendimiento | Precio | Importe |
|---|---|---|---|---|---|
| PIBIFP1206 | m² | M2 TRAMO RECTO CONAIRE PIB CLIMA INTRAFLEX MB-13 ESPESOR 0,6 | 0.85 | 44.92 | 38.18 |
| PIBIFP12F06 | m² | M2 FIGURA CONAIRE PIB CLIMA INTRAFLEX MB-13 ESPESOR 0,6 | 0.15 | 57.86 | 8.68 |
|  |  | Total |  |  | 46.86 |

**CCRIFP130625** m² Conducto CONAIRE PIBCLIMA INTRAFLEX MB-13 rectangular de 0,6 mm 25 pct fig pared simple galva
Precio: 48.16
Fabricación y suministro de conductos CONAIRE PIB CLIMA INTRAFLEX MICROBAND de geometría rectangular, tipo pared simple de acero galvanizado de 0,6 mm de espesor, calidad DX51D+Z250/275 con sistema de unión entre tramos rectos y figuras por medio de Perfil Integral Brida con junta perimetral tipo burlete el cual le confiere una estanqueidad CLASE B-2 segun norma de ensayo UNE EN-1366-9, incorpora en su cara interior un aislamiento térmico de manta elastómera de 13 mm de espesor de celda cerrada con protección anti microbiana MICROBAN® para un alto nivel de protección contra microbios, mohos y humedad, adesivada por una de sus caras, incluye parte proporcional estimada del (25%) de figuras, certificado de fabricación y certificado de clasificación de estanqueidad al aire.

| Código | Ud | Descripción | Rendimiento | Precio | Importe |
|---|---|---|---|---|---|
| PIBIFP1206 | m² | M2 TRAMO RECTO CONAIRE PIB CLIMA INTRAFLEX MB-13 ESPESOR 0,6 | 0.75 | 44.92 | 33.69 |
| PIBIFP12F06 | m² | M2 FIGURA CONAIRE PIB CLIMA INTRAFLEX MB-13 ESPESOR 0,6 | 0.25 | 57.86 | 14.47 |
|  |  | Total |  |  | 48.16 |

**CCRIFP130635** m² Conducto CONAIRE PIBCLIMA INTRAFLEX MB-13 rectangular de 0,6 mm 35 pct fig pared simple galva
Precio: 49.45
Fabricación y suministro de conductos CONAIRE PIB CLIMA INTRAFLEX MICROBAND de geometría rectangular, tipo pared simple de acero galvanizado de 0,6 mm de espesor, calidad DX51D+Z250/275 con sistema de unión entre tramos rectos y figuras por medio de Perfil Integral Brida con junta perimetral tipo burlete el cual le confiere una estanqueidad CLASE B-2 segun norma de ensayo UNE EN-1366-9, incorpora en su cara interior un aislamiento térmico de manta elastómera de 13 mm de espesor de celda cerrada con protección anti microbiana MICROBAN® para un alto nivel de protección contra microbios, mohos y humedad, adesivada por una de sus caras, incluye parte proporcional estimada del (35%) de figuras, certificado de fabricación y certificado de clasificación de estanqueidad al aire.

| Código | Ud | Descripción | Rendimiento | Precio | Importe |
|---|---|---|---|---|---|
| PIBIFP1206 | m² | M2 TRAMO RECTO CONAIRE PIB CLIMA INTRAFLEX MB-13 ESPESOR 0,6 | 0.65 | 44.92 | 29.20 |
| PIBIFP12F06 | m² | M2 FIGURA CONAIRE PIB CLIMA INTRAFLEX MB-13 ESPESOR 0,6 | 0.35 | 57.86 | 20.25 |
|  |  | Total |  |  | 49.45 |

**CCRIFP130645** m² Conducto CONAIRE PIBCLIMA INTRAFLEX MB-13 rectangular de 0,6 mm 45 pct fig pared simple galva
Precio: 50.75
Fabricación y suministro de conductos CONAIRE PIB CLIMA INTRAFLEX MICROBAND de geometría rectangular, tipo pared simple de acero galvanizado de 0,6 mm de espesor, calidad DX51D+Z250/275 con sistema de unión entre tramos rectos y figuras por medio de Perfil Integral Brida con junta perimetral tipo burlete el cual le confiere una estanqueidad CLASE B-2 segun norma de ensayo UNE EN-1366-9, incorpora en su cara interior un aislamiento térmico de manta elastómera de 13 mm de espesor de celda cerrada con protección anti microbiana MICROBAN® para un alto nivel de protección contra microbios, mohos y humedad, adesivada por una de sus caras, incluye parte proporcional estimada del (45%) de figuras, certificado de fabricación y certificado de clasificación de estanqueidad al aire.

| Código | Ud | Descripción | Rendimiento | Precio | Importe |
|---|---|---|---|---|---|
| PIBIFP1206 | m² | M2 TRAMO RECTO CONAIRE PIB CLIMA INTRAFLEX MB-13 ESPESOR 0,6 | 0.55 | 44.92 | 24.71 |
| PIBIFP12F06 | m² | M2 FIGURA CONAIRE PIB CLIMA INTRAFLEX MB-13 ESPESOR 0,6 | 0.45 | 57.86 | 26.04 |
|  |  | Total |  |  | 50.75 |

**CCRIFP130655** m² Conducto CONAIRE PIBCLIMA INTRAFLEX MB-13 rectangular de 0,6 mm 55 pct fig pared simple galva
Precio: 52.03
Fabricación y suministro de conductos CONAIRE PIB CLIMA INTRAFLEX MICROBAND de geometría rectangular, tipo pared simple de acero galvanizado de 0,6 mm de espesor, calidad DX51D+Z250/275 con sistema de unión entre tramos rectos y figuras por medio de Perfil Integral Brida con junta perimetral tipo burlete el cual le confiere una estanqueidad CLASE B-2 segun norma de ensayo UNE EN-1366-9, incorpora en su cara interior un aislamiento térmico de manta elastómera de 13 mm de espesor de celda cerrada con protección anti microbiana MICROBAN® para un alto nivel de protección contra microbios, mohos y humedad, adesivada por una de sus caras, incluye parte proporcional estimada del (55%) de figuras, certificado de fabricación y certificado de clasificación de estanqueidad al aire.

| Código | Ud | Descripción | Rendimiento | Precio | Importe |
|---|---|---|---|---|---|
| PIBIFP1206 | m² | M2 TRAMO RECTO CONAIRE PIB CLIMA INTRAFLEX MB-13 ESPESOR 0,6 | 0.45 | 44.92 | 20.21 |
| PIBIFP12F06 | m² | M2 FIGURA CONAIRE PIB CLIMA INTRAFLEX MB-13 ESPESOR 0,6 | 0.55 | 57.86 | 31.82 |
|  |  | Total |  |  | 52.03 |

###### 0401030101010202 Chapa 0,8 mm

**CCRIFP130815** m² Conducto CONAIRE PIBCLIMA INTRAFLEX MB-13 rectangular de 0,8 mm 15 pct fig pared simple galva
Precio: 52.94
Fabricación y suministro de conductos CONAIRE PIB CLIMA INTRAFLEX MICROBAND de geometría rectangular, tipo pared simple de acero galvanizado de 0,8 mm de espesor, calidad DX51D+Z250/275 con sistema de unión entre tramos rectos y figuras por medio de Perfil Integral Brida con junta perimetral tipo burlete el cual le confiere una estanqueidad CLASE B-2 segun norma de ensayo UNE EN-1366-9, incorpora en su cara interior un aislamiento térmico de manta elastómera de 13 mm de espesor de celda cerrada con protección anti microbiana MICROBAN® para un alto nivel de protección contra microbios, mohos y humedad, adesivada por una de sus caras, incluye parte proporcional estimada del (15%) de figuras, certificado de fabricación y certificado de clasificación de estanqueidad al aire.

| Código | Ud | Descripción | Rendimiento | Precio | Importe |
|---|---|---|---|---|---|
| PIBIFP1208 | m² | M2 TRAMO RECTO CONAIRE PIB CLIMA INTRAFLEX MB-13 ESPESOR 0,8 | 0.85 | 50.97 | 43.32 |
| PIBIFP12F08 | m² | M2 FIGURA CONAIRE PIB CLIMA INTRAFLEX MB-13 ESPESOR 0,8 | 0.15 | 64.15 | 9.62 |
|  |  | Total |  |  | 52.94 |

**CCRIFP130825** m² Conducto CONAIRE PIBCLIMA INTRAFLEX MB-13 rectangular de 0,8 mm 25 pct fig pared simple galva
Precio: 54.27
Fabricación y suministro de conductos CONAIRE PIB CLIMA INTRAFLEX MICROBAND de geometría rectangular, tipo pared simple de acero galvanizado de 0,8 mm de espesor, calidad DX51D+Z250/275 con sistema de unión entre tramos rectos y figuras por medio de Perfil Integral Brida con junta perimetral tipo burlete el cual le confiere una estanqueidad CLASE B-2 segun norma de ensayo UNE EN-1366-9, incorpora en su cara interior un aislamiento térmico de manta elastómera de 13 mm de espesor de celda cerrada con protección anti microbiana MICROBAN® para un alto nivel de protección contra microbios, mohos y humedad, adesivada por una de sus caras, incluye parte proporcional estimada del (25%) de figuras, certificado de fabricación y certificado de clasificación de estanqueidad al aire.

| Código | Ud | Descripción | Rendimiento | Precio | Importe |
|---|---|---|---|---|---|
| PIBIFP1208 | m² | M2 TRAMO RECTO CONAIRE PIB CLIMA INTRAFLEX MB-13 ESPESOR 0,8 | 0.75 | 50.97 | 38.23 |
| PIBIFP12F08 | m² | M2 FIGURA CONAIRE PIB CLIMA INTRAFLEX MB-13 ESPESOR 0,8 | 0.25 | 64.15 | 16.04 |
|  |  | Total |  |  | 54.27 |

**CCRIFP130835** m² Conducto CONAIRE PIBCLIMA INTRAFLEX MB-13 rectangular de 0,8 mm 35 pct fig pared simple galva
Precio: 55.58
Fabricación y suministro de conductos CONAIRE PIB CLIMA INTRAFLEX MICROBAND de geometría rectangular, tipo pared simple de acero galvanizado de 0,8 mm de espesor, calidad DX51D+Z250/275 con sistema de unión entre tramos rectos y figuras por medio de Perfil Integral Brida con junta perimetral tipo burlete el cual le confiere una estanqueidad CLASE B-2 segun norma de ensayo UNE EN-1366-9, incorpora en su cara interior un aislamiento térmico de manta elastómera de 13 mm de espesor de celda cerrada con protección anti microbiana MICROBAN® para un alto nivel de protección contra microbios, mohos y humedad, adesivada por una de sus caras, incluye parte proporcional estimada del (35%) de figuras, certificado de fabricación y certificado de clasificación de estanqueidad al aire.

| Código | Ud | Descripción | Rendimiento | Precio | Importe |
|---|---|---|---|---|---|
| PIBIFP1208 | m² | M2 TRAMO RECTO CONAIRE PIB CLIMA INTRAFLEX MB-13 ESPESOR 0,8 | 0.65 | 50.97 | 33.13 |
| PIBIFP12F08 | m² | M2 FIGURA CONAIRE PIB CLIMA INTRAFLEX MB-13 ESPESOR 0,8 | 0.35 | 64.15 | 22.45 |
|  |  | Total |  |  | 55.58 |

**CCRIFP130845** m² Conducto CONAIRE PIBCLIMA INTRAFLEX MB-13 rectangular de 0,8 mm 45 pct fig pared simple galva
Precio: 56.9
Fabricación y suministro de conductos CONAIRE PIB CLIMA INTRAFLEX MICROBAND de geometría rectangular, tipo pared simple de acero galvanizado de 0,8 mm de espesor, calidad DX51D+Z250/275 con sistema de unión entre tramos rectos y figuras por medio de Perfil Integral Brida con junta perimetral tipo burlete el cual le confiere una estanqueidad CLASE B-2 segun norma de ensayo UNE EN-1366-9, incorpora en su cara interior un aislamiento térmico de manta elastómera de 13 mm de espesor de celda cerrada con protección anti microbiana MICROBAN® para un alto nivel de protección contra microbios, mohos y humedad, adesivada por una de sus caras, incluye parte proporcional estimada del (45%) de figuras, certificado de fabricación y certificado de clasificación de estanqueidad al aire.

| Código | Ud | Descripción | Rendimiento | Precio | Importe |
|---|---|---|---|---|---|
| PIBIFP1208 | m² | M2 TRAMO RECTO CONAIRE PIB CLIMA INTRAFLEX MB-13 ESPESOR 0,8 | 0.55 | 50.97 | 28.03 |
| PIBIFP12F08 | m² | M2 FIGURA CONAIRE PIB CLIMA INTRAFLEX MB-13 ESPESOR 0,8 | 0.45 | 64.15 | 28.87 |
|  |  | Total |  |  | 56.9 |

**CCRIFP130855** m² Conducto CONAIRE PIBCLIMA INTRAFLEX MB-13 rectangular de 0,8 mm 55 pct fig pared simple galva
Precio: 58.22
Fabricación y suministro de conductos CONAIRE PIB CLIMA INTRAFLEX MICROBAND de geometría rectangular, tipo pared simple de acero galvanizado de 0,8 mm de espesor, calidad DX51D+Z250/275 con sistema de unión entre tramos rectos y figuras por medio de Perfil Integral Brida con junta perimetral tipo burlete el cual le confiere una estanqueidad CLASE B-2 segun norma de ensayo UNE EN-1366-9, incorpora en su cara interior un aislamiento térmico de manta elastómera de 13 mm de espesor de celda cerrada con protección anti microbiana MICROBAN® para un alto nivel de protección contra microbios, mohos y humedad, adesivada por una de sus caras, incluye parte proporcional estimada del (55%) de figuras, certificado de fabricación y certificado de clasificación de estanqueidad al aire.

| Código | Ud | Descripción | Rendimiento | Precio | Importe |
|---|---|---|---|---|---|
| PIBIFP1208 | m² | M2 TRAMO RECTO CONAIRE PIB CLIMA INTRAFLEX MB-13 ESPESOR 0,8 | 0.45 | 50.97 | 22.94 |
| PIBIFP12F08 | m² | M2 FIGURA CONAIRE PIB CLIMA INTRAFLEX MB-13 ESPESOR 0,8 | 0.55 | 64.15 | 35.28 |
|  |  | Total |  |  | 58.22 |

###### 0401030101010203 Chapa 1 mm

**CCRIFP131015** m² Conducto CONAIRE PIBCLIMA INTRAFLEX MB-13 rectangular de 1 mm 15 pct fig pared simple galva
Precio: 59.16
Fabricación y suministro de conductos CONAIRE PIB CLIMA INTRAFLEX MICROBAND de geometría rectangular, tipo pared simple de acero galvanizado de 1 mm de espesor, calidad DX51D+Z250/275 con sistema de unión entre tramos rectos y figuras por medio de Perfil Integral Brida con junta perimetral tipo burlete el cual le confiere una estanqueidad CLASE B-2 segun norma de ensayo UNE EN-1366-9, incorpora en su cara interior un aislamiento térmico de manta elastómera de 13 mm de espesor de celda cerrada con protección anti microbiana MICROBAN® para un alto nivel de protección contra microbios, mohos y humedad, adesivada por una de sus caras, incluye parte proporcional estimada del (15%) de figuras, certificado de fabricación y certificado de clasificación de estanqueidad al aire.

| Código | Ud | Descripción | Rendimiento | Precio | Importe |
|---|---|---|---|---|---|
| PIBIFP1210 | m² | M2 TRAMO RECTO CONAIRE PIB CLIMA INTRAFLEX MB-13 ESPESOR 1,0 | 0.85 | 57.16 | 48.59 |
| PIBIFP12F10 | m² | M2 FIGURA CONAIRE PIB CLIMA INTRAFLEX MB-13 ESPESOR 1,0 | 0.15 | 70.47 | 10.57 |
|  |  | Total |  |  | 59.16 |

**CCRIFP131025** m² Conducto CONAIRE PIBCLIMA INTRAFLEX MB-13 rectangular de 1 mm 25 pct fig pared simple galva
Precio: 60.49
Fabricación y suministro de conductos CONAIRE PIB CLIMA INTRAFLEX MICROBAND de geometría rectangular, tipo pared simple de acero galvanizado de 1 mm de espesor, calidad DX51D+Z250/275 con sistema de unión entre tramos rectos y figuras por medio de Perfil Integral Brida con junta perimetral tipo burlete el cual le confiere una estanqueidad CLASE B-2 segun norma de ensayo UNE EN-1366-9, incorpora en su cara interior un aislamiento térmico de manta elastómera de 13 mm de espesor de celda cerrada con protección anti microbiana MICROBAN® para un alto nivel de protección contra microbios, mohos y humedad, adesivada por una de sus caras, incluye parte proporcional estimada del (25%) de figuras, certificado de fabricación y certificado de clasificación de estanqueidad al aire.

| Código | Ud | Descripción | Rendimiento | Precio | Importe |
|---|---|---|---|---|---|
| PIBIFP1210 | m² | M2 TRAMO RECTO CONAIRE PIB CLIMA INTRAFLEX MB-13 ESPESOR 1,0 | 0.75 | 57.16 | 42.87 |
| PIBIFP12F10 | m² | M2 FIGURA CONAIRE PIB CLIMA INTRAFLEX MB-13 ESPESOR 1,0 | 0.25 | 70.47 | 17.62 |
|  |  | Total |  |  | 60.49 |

**CCRIFP131035** m² Conducto CONAIRE PIBCLIMA INTRAFLEX MB-13 rectangular de 1 mm 35 pct fig pared simple galva
Precio: 61.81
Fabricación y suministro de conductos CONAIRE PIB CLIMA INTRAFLEX MICROBAND de geometría rectangular, tipo pared simple de acero galvanizado de 1 mm de espesor, calidad DX51D+Z250/275 con sistema de unión entre tramos rectos y figuras por medio de Perfil Integral Brida con junta perimetral tipo burlete el cual le confiere una estanqueidad CLASE B-2 segun norma de ensayo UNE EN-1366-9, incorpora en su cara interior un aislamiento térmico de manta elastómera de 13 mm de espesor de celda cerrada con protección anti microbiana MICROBAN® para un alto nivel de protección contra microbios, mohos y humedad, adesivada por una de sus caras, incluye parte proporcional estimada del (35%) de figuras, certificado de fabricación y certificado de clasificación de estanqueidad al aire.

| Código | Ud | Descripción | Rendimiento | Precio | Importe |
|---|---|---|---|---|---|
| PIBIFP1210 | m² | M2 TRAMO RECTO CONAIRE PIB CLIMA INTRAFLEX MB-13 ESPESOR 1,0 | 0.65 | 57.16 | 37.15 |
| PIBIFP12F10 | m² | M2 FIGURA CONAIRE PIB CLIMA INTRAFLEX MB-13 ESPESOR 1,0 | 0.35 | 70.47 | 24.66 |
|  |  | Total |  |  | 61.81 |

**CCRIFP131045** m² Conducto CONAIRE PIBCLIMA INTRAFLEX MB-13 rectangular de 1 mm 45 pct fig pared simple galva
Precio: 63.15
Fabricación y suministro de conductos CONAIRE PIB CLIMA INTRAFLEX MICROBAND de geometría rectangular, tipo pared simple de acero galvanizado de 1 mm de espesor, calidad DX51D+Z250/275 con sistema de unión entre tramos rectos y figuras por medio de Perfil Integral Brida con junta perimetral tipo burlete el cual le confiere una estanqueidad CLASE B-2 segun norma de ensayo UNE EN-1366-9, incorpora en su cara interior un aislamiento térmico de manta elastómera de 13 mm de espesor de celda cerrada con protección anti microbiana MICROBAN® para un alto nivel de protección contra microbios, mohos y humedad, adesivada por una de sus caras, incluye parte proporcional estimada del (45%) de figuras, certificado de fabricación y certificado de clasificación de estanqueidad al aire.

| Código | Ud | Descripción | Rendimiento | Precio | Importe |
|---|---|---|---|---|---|
| PIBIFP1210 | m² | M2 TRAMO RECTO CONAIRE PIB CLIMA INTRAFLEX MB-13 ESPESOR 1,0 | 0.55 | 57.16 | 31.44 |
| PIBIFP12F10 | m² | M2 FIGURA CONAIRE PIB CLIMA INTRAFLEX MB-13 ESPESOR 1,0 | 0.45 | 70.47 | 31.71 |
|  |  | Total |  |  | 63.15 |

**CCRIFP131055** m² Conducto CONAIRE PIBCLIMA INTRAFLEX MB-13 rectangular de 1 mm 55 pct fig pared simple galva
Precio: 64.48
Fabricación y suministro de conductos CONAIRE PIB CLIMA INTRAFLEX MICROBAND de geometría rectangular, tipo pared simple de acero galvanizado de 1 mm de espesor, calidad DX51D+Z250/275 con sistema de unión entre tramos rectos y figuras por medio de Perfil Integral Brida con junta perimetral tipo burlete el cual le confiere una estanqueidad CLASE B-2 segun norma de ensayo UNE EN-1366-9, incorpora en su cara interior un aislamiento térmico de manta elastómera de 13 mm de espesor de celda cerrada con protección anti microbiana MICROBAN® para un alto nivel de protección contra microbios, mohos y humedad, adesivada por una de sus caras, incluye parte proporcional estimada del (55%) de figuras, certificado de fabricación y certificado de clasificación de estanqueidad al aire.

| Código | Ud | Descripción | Rendimiento | Precio | Importe |
|---|---|---|---|---|---|
| PIBIFP1210 | m² | M2 TRAMO RECTO CONAIRE PIB CLIMA INTRAFLEX MB-13 ESPESOR 1,0 | 0.45 | 57.16 | 25.72 |
| PIBIFP12F10 | m² | M2 FIGURA CONAIRE PIB CLIMA INTRAFLEX MB-13 ESPESOR 1,0 | 0.55 | 70.47 | 38.76 |
|  |  | Total |  |  | 64.48 |

###### 04010301010103 Espesor 19 mm

###### 0401030101010301 Chapa 0,6 mm

**CCRIFP190615** m² Conducto CONAIRE PIBCLIMA INTRAFLEX MB-19 rectangular de 0,6 mm 15 pct fig pared simple galva
Precio: 53.47
Fabricación y suministro de conductos CONAIRE PIB CLIMA INTRAFLEX MICROBAND de geometría rectangular, tipo pared simple de acero galvanizado de 0,6 mm de espesor, calidad DX51D+Z250/275 con sistema de unión entre tramos rectos y figuras por medio de Perfil Integral Brida con junta perimetral tipo burlete el cual le confiere una estanqueidad CLASE B-2 segun norma de ensayo UNE EN-1366-9, incorpora en su cara interior un aislamiento térmico de manta elastómera de 19 mm de espesor de celda cerrada con protección anti microbiana MICROBAN® para un alto nivel de protección contra microbios, mohos y humedad, adesivada por una de sus caras, incluye parte proporcional estimada del (15%) de figuras, certificado de fabricación y certificado de clasificación de estanqueidad al aire.

| Código | Ud | Descripción | Rendimiento | Precio | Importe |
|---|---|---|---|---|---|
| PIBIFP2006 | m² | M2 TRAMO RECTO CONAIRE PIB CLIMA INTRAFLEX MB-19 ESPESOR 0,6 | 0.85 | 51.48 | 43.76 |
| PIBIFP20F06 | m² | M2 FIGURA CONAIRE PIB CLIMA INTRAFLEX MB-19 ESPESOR 0,6 | 0.15 | 64.73 | 9.71 |
|  |  | Total |  |  | 53.47 |

**CCRIFP190625** m² Conducto CONAIRE PIBCLIMA INTRAFLEX MB-19 rectangular de 0,6 mm 25 pct fig pared simple galva
Precio: 54.79
Fabricación y suministro de conductos CONAIRE PIB CLIMA INTRAFLEX MICROBAND de geometría rectangular, tipo pared simple de acero galvanizado de 0,6 mm de espesor, calidad DX51D+Z250/275 con sistema de unión entre tramos rectos y figuras por medio de Perfil Integral Brida con junta perimetral tipo burlete el cual le confiere una estanqueidad CLASE B-2 segun norma de ensayo UNE EN-1366-9, incorpora en su cara interior un aislamiento térmico de manta elastómera de 19 mm de espesor de celda cerrada con protección anti microbiana MICROBAN® para un alto nivel de protección contra microbios, mohos y humedad, adesivada por una de sus caras, incluye parte proporcional estimada del (25%) de figuras, certificado de fabricación y certificado de clasificación de estanqueidad al aire.

| Código | Ud | Descripción | Rendimiento | Precio | Importe |
|---|---|---|---|---|---|
| PIBIFP2006 | m² | M2 TRAMO RECTO CONAIRE PIB CLIMA INTRAFLEX MB-19 ESPESOR 0,6 | 0.75 | 51.48 | 38.61 |
| PIBIFP20F06 | m² | M2 FIGURA CONAIRE PIB CLIMA INTRAFLEX MB-19 ESPESOR 0,6 | 0.25 | 64.73 | 16.18 |
|  |  | Total |  |  | 54.79 |

**CCRIFP190635** m² Conducto CONAIRE PIBCLIMA INTRAFLEX MB-19 rectangular de 0,6 mm 35 pct fig pared simple galva
Precio: 56.12
Fabricación y suministro de conductos CONAIRE PIB CLIMA INTRAFLEX MICROBAND de geometría rectangular, tipo pared simple de acero galvanizado de 0,6 mm de espesor, calidad DX51D+Z250/275 con sistema de unión entre tramos rectos y figuras por medio de Perfil Integral Brida con junta perimetral tipo burlete el cual le confiere una estanqueidad CLASE B-2 segun norma de ensayo UNE EN-1366-9, incorpora en su cara interior un aislamiento térmico de manta elastómera de 19 mm de espesor de celda cerrada con protección anti microbiana MICROBAN® para un alto nivel de protección contra microbios, mohos y humedad, adesivada por una de sus caras, incluye parte proporcional estimada del (35%) de figuras, certificado de fabricación y certificado de clasificación de estanqueidad al aire.

| Código | Ud | Descripción | Rendimiento | Precio | Importe |
|---|---|---|---|---|---|
| PIBIFP2006 | m² | M2 TRAMO RECTO CONAIRE PIB CLIMA INTRAFLEX MB-19 ESPESOR 0,6 | 0.65 | 51.48 | 33.46 |
| PIBIFP20F06 | m² | M2 FIGURA CONAIRE PIB CLIMA INTRAFLEX MB-19 ESPESOR 0,6 | 0.35 | 64.73 | 22.66 |
|  |  | Total |  |  | 56.12 |

**CCRIFP190645** m² Conducto CONAIRE PIBCLIMA INTRAFLEX MB-19 rectangular de 0,6 mm 45 pct fig pared simple galva
Precio: 57.44
Fabricación y suministro de conductos CONAIRE PIB CLIMA INTRAFLEX MICROBAND de geometría rectangular, tipo pared simple de acero galvanizado de 0,6 mm de espesor, calidad DX51D+Z250/275 con sistema de unión entre tramos rectos y figuras por medio de Perfil Integral Brida con junta perimetral tipo burlete el cual le confiere una estanqueidad CLASE B-2 segun norma de ensayo UNE EN-1366-9, incorpora en su cara interior un aislamiento térmico de manta elastómera de 19 mm de espesor de celda cerrada con protección anti microbiana MICROBAN® para un alto nivel de protección contra microbios, mohos y humedad, adesivada por una de sus caras, incluye parte proporcional estimada del (45%) de figuras, certificado de fabricación y certificado de clasificación de estanqueidad al aire.

| Código | Ud | Descripción | Rendimiento | Precio | Importe |
|---|---|---|---|---|---|
| PIBIFP2006 | m² | M2 TRAMO RECTO CONAIRE PIB CLIMA INTRAFLEX MB-19 ESPESOR 0,6 | 0.55 | 51.48 | 28.31 |
| PIBIFP20F06 | m² | M2 FIGURA CONAIRE PIB CLIMA INTRAFLEX MB-19 ESPESOR 0,6 | 0.45 | 64.73 | 29.13 |
|  |  | Total |  |  | 57.44 |

**CCRIFP190655** m² Conducto CONAIRE PIBCLIMA INTRAFLEX MB-19 rectangular de 0,6 mm 55 pct fig pared simple galva
Precio: 58.77
Fabricación y suministro de conductos CONAIRE PIB CLIMA INTRAFLEX MICROBAND de geometría rectangular, tipo pared simple de acero galvanizado de 0,6 mm de espesor, calidad DX51D+Z250/275 con sistema de unión entre tramos rectos y figuras por medio de Perfil Integral Brida con junta perimetral tipo burlete el cual le confiere una estanqueidad CLASE B-2 segun norma de ensayo UNE EN-1366-9, incorpora en su cara interior un aislamiento térmico de manta elastómera de 19 mm de espesor de celda cerrada con protección anti microbiana MICROBAN® para un alto nivel de protección contra microbios, mohos y humedad, adesivada por una de sus caras, incluye parte proporcional estimada del (55%) de figuras, certificado de fabricación y certificado de clasificación de estanqueidad al aire.

| Código | Ud | Descripción | Rendimiento | Precio | Importe |
|---|---|---|---|---|---|
| PIBIFP2006 | m² | M2 TRAMO RECTO CONAIRE PIB CLIMA INTRAFLEX MB-19 ESPESOR 0,6 | 0.45 | 51.48 | 23.17 |
| PIBIFP20F06 | m² | M2 FIGURA CONAIRE PIB CLIMA INTRAFLEX MB-19 ESPESOR 0,6 | 0.55 | 64.73 | 35.60 |
|  |  | Total |  |  | 58.77 |

###### 0401030101010302 Chapa 0,8 mm

**CCRIFP190815** m² Conducto CONAIRE PIBCLIMA INTRAFLEX MB-19 rectangular de 0,8 mm 15 pct fig pared simple galva
Precio: 59.57
Fabricación y suministro de conductos CONAIRE PIB CLIMA INTRAFLEX MICROBAND de geometría rectangular, tipo pared simple de acero galvanizado de 0,8 mm de espesor, calidad DX51D+Z250/275 con sistema de unión entre tramos rectos y figuras por medio de Perfil Integral Brida con junta perimetral tipo burlete el cual le confiere una estanqueidad CLASE B-2 segun norma de ensayo UNE EN-1366-9, incorpora en su cara interior un aislamiento térmico de manta elastómera de 19 mm de espesor de celda cerrada con protección anti microbiana MICROBAN® para un alto nivel de protección contra microbios, mohos y humedad, adesivada por una de sus caras, incluye parte proporcional estimada del (15%) de figuras, certificado de fabricación y certificado de clasificación de estanqueidad al aire.

| Código | Ud | Descripción | Rendimiento | Precio | Importe |
|---|---|---|---|---|---|
| PIBIFP2008 | m² | M2 TRAMO RECTO CONAIRE PIB CLIMA INTRAFLEX MB-19 ESPESOR 0,8 | 0.85 | 57.55 | 48.92 |
| PIBIFP20F08 | m² | M2 FIGURA CONAIRE PIB CLIMA INTRAFLEX MB-19 ESPESOR 0,8 | 0.15 | 71 | 10.65 |
|  |  | Total |  |  | 59.57 |

**CCRIFP190825** m² Conducto CONAIRE PIBCLIMA INTRAFLEX MB-19 rectangular de 0,8 mm 25 pct fig pared simple galva
Precio: 60.91
Fabricación y suministro de conductos CONAIRE PIB CLIMA INTRAFLEX MICROBAND de geometría rectangular, tipo pared simple de acero galvanizado de 0,8 mm de espesor, calidad DX51D+Z250/275 con sistema de unión entre tramos rectos y figuras por medio de Perfil Integral Brida con junta perimetral tipo burlete el cual le confiere una estanqueidad CLASE B-2 segun norma de ensayo UNE EN-1366-9, incorpora en su cara interior un aislamiento térmico de manta elastómera de 19 mm de espesor de celda cerrada con protección anti microbiana MICROBAN® para un alto nivel de protección contra microbios, mohos y humedad, adesivada por una de sus caras, incluye parte proporcional estimada del (25%) de figuras, certificado de fabricación y certificado de clasificación de estanqueidad al aire.

| Código | Ud | Descripción | Rendimiento | Precio | Importe |
|---|---|---|---|---|---|
| PIBIFP2008 | m² | M2 TRAMO RECTO CONAIRE PIB CLIMA INTRAFLEX MB-19 ESPESOR 0,8 | 0.75 | 57.55 | 43.16 |
| PIBIFP20F08 | m² | M2 FIGURA CONAIRE PIB CLIMA INTRAFLEX MB-19 ESPESOR 0,8 | 0.25 | 71 | 17.75 |
|  |  | Total |  |  | 60.91 |

**CCRIFP190835** m² Conducto CONAIRE PIBCLIMA INTRAFLEX MB-19 rectangular de 0,8 mm 35 pct fig pared simple galva
Precio: 62.26
Fabricación y suministro de conductos CONAIRE PIB CLIMA INTRAFLEX MICROBAND de geometría rectangular, tipo pared simple de acero galvanizado de 0,8 mm de espesor, calidad DX51D+Z250/275 con sistema de unión entre tramos rectos y figuras por medio de Perfil Integral Brida con junta perimetral tipo burlete el cual le confiere una estanqueidad CLASE B-2 segun norma de ensayo UNE EN-1366-9, incorpora en su cara interior un aislamiento térmico de manta elastómera de 19 mm de espesor de celda cerrada con protección anti microbiana MICROBAN® para un alto nivel de protección contra microbios, mohos y humedad, adesivada por una de sus caras, incluye parte proporcional estimada del (35%) de figuras, certificado de fabricación y certificado de clasificación de estanqueidad al aire.

| Código | Ud | Descripción | Rendimiento | Precio | Importe |
|---|---|---|---|---|---|
| PIBIFP2008 | m² | M2 TRAMO RECTO CONAIRE PIB CLIMA INTRAFLEX MB-19 ESPESOR 0,8 | 0.65 | 57.55 | 37.41 |
| PIBIFP20F08 | m² | M2 FIGURA CONAIRE PIB CLIMA INTRAFLEX MB-19 ESPESOR 0,8 | 0.35 | 71 | 24.85 |
|  |  | Total |  |  | 62.26 |

**CCRIFP190845** m² Conducto CONAIRE PIBCLIMA INTRAFLEX MB-19 rectangular de 0,8 mm 45 pct fig pared simple galva
Precio: 63.6
Fabricación y suministro de conductos CONAIRE PIB CLIMA INTRAFLEX MICROBAND de geometría rectangular, tipo pared simple de acero galvanizado de 0,8 mm de espesor, calidad DX51D+Z250/275 con sistema de unión entre tramos rectos y figuras por medio de Perfil Integral Brida con junta perimetral tipo burlete el cual le confiere una estanqueidad CLASE B-2 segun norma de ensayo UNE EN-1366-9, incorpora en su cara interior un aislamiento térmico de manta elastómera de 19 mm de espesor de celda cerrada con protección anti microbiana MICROBAN® para un alto nivel de protección contra microbios, mohos y humedad, adesivada por una de sus caras, incluye parte proporcional estimada del (45%) de figuras, certificado de fabricación y certificado de clasificación de estanqueidad al aire.

| Código | Ud | Descripción | Rendimiento | Precio | Importe |
|---|---|---|---|---|---|
| PIBIFP2008 | m² | M2 TRAMO RECTO CONAIRE PIB CLIMA INTRAFLEX MB-19 ESPESOR 0,8 | 0.55 | 57.55 | 31.65 |
| PIBIFP20F08 | m² | M2 FIGURA CONAIRE PIB CLIMA INTRAFLEX MB-19 ESPESOR 0,8 | 0.45 | 71 | 31.95 |
|  |  | Total |  |  | 63.6 |

**CCRIFP190855** m² Conducto CONAIRE PIBCLIMA INTRAFLEX MB-19 rectangular de 0,8 mm 55 pct fig pared simple galva
Precio: 64.95
Fabricación y suministro de conductos CONAIRE PIB CLIMA INTRAFLEX MICROBAND de geometría rectangular, tipo pared simple de acero galvanizado de 0,8 mm de espesor, calidad DX51D+Z250/275 con sistema de unión entre tramos rectos y figuras por medio de Perfil Integral Brida con junta perimetral tipo burlete el cual le confiere una estanqueidad CLASE B-2 segun norma de ensayo UNE EN-1366-9, incorpora en su cara interior un aislamiento térmico de manta elastómera de 19 mm de espesor de celda cerrada con protección anti microbiana MICROBAN® para un alto nivel de protección contra microbios, mohos y humedad, adesivada por una de sus caras, incluye parte proporcional estimada del (55%) de figuras, certificado de fabricación y certificado de clasificación de estanqueidad al aire.

| Código | Ud | Descripción | Rendimiento | Precio | Importe |
|---|---|---|---|---|---|
| PIBIFP2008 | m² | M2 TRAMO RECTO CONAIRE PIB CLIMA INTRAFLEX MB-19 ESPESOR 0,8 | 0.45 | 57.55 | 25.90 |
| PIBIFP20F08 | m² | M2 FIGURA CONAIRE PIB CLIMA INTRAFLEX MB-19 ESPESOR 0,8 | 0.55 | 71 | 39.05 |
|  |  | Total |  |  | 64.95 |

###### 0401030101010303 Chapa 1 mm

**CCRIFP191015** m² Conducto CONAIRE PIBCLIMA INTRAFLEX MB-19 rectangular de 1 mm 15 pct fig pared simple galva
Precio: 65.76
Fabricación y suministro de conductos CONAIRE PIB CLIMA INTRAFLEX MICROBAND de geometría rectangular, tipo pared simple de acero galvanizado de 1 mm de espesor, calidad DX51D+Z250/275 con sistema de unión entre tramos rectos y figuras por medio de Perfil Integral Brida con junta perimetral tipo burlete el cual le confiere una estanqueidad CLASE B-2 segun norma de ensayo UNE EN-1366-9, incorpora en su cara interior un aislamiento térmico de manta elastómera de 19 mm de espesor de celda cerrada con protección anti microbiana MICROBAN® para un alto nivel de protección contra microbios, mohos y humedad, adesivada por una de sus caras, incluye parte proporcional estimada del (15%) de figuras, certificado de fabricación y certificado de clasificación de estanqueidad al aire.

| Código | Ud | Descripción | Rendimiento | Precio | Importe |
|---|---|---|---|---|---|
| PIBIFP2010 | m² | M2 TRAMO RECTO CONAIRE PIB CLIMA INTRAFLEX MB-19 ESPESOR 1,0 | 0.85 | 63.72 | 54.16 |
| PIBIFP20F10 | m² | M2 FIGURA CONAIRE PIB CLIMA INTRAFLEX MB-19 ESPESOR 1,0 | 0.15 | 77.34 | 11.60 |
|  |  | Total |  |  | 65.76 |

**CCRIFP191025** m² Conducto CONAIRE PIBCLIMA INTRAFLEX MB-19 rectangular de 1 mm 25 pct fig pared simple galva
Precio: 67.13
Fabricación y suministro de conductos CONAIRE PIB CLIMA INTRAFLEX MICROBAND de geometría rectangular, tipo pared simple de acero galvanizado de 1 mm de espesor, calidad DX51D+Z250/275 con sistema de unión entre tramos rectos y figuras por medio de Perfil Integral Brida con junta perimetral tipo burlete el cual le confiere una estanqueidad CLASE B-2 segun norma de ensayo UNE EN-1366-9, incorpora en su cara interior un aislamiento térmico de manta elastómera de 19 mm de espesor de celda cerrada con protección anti microbiana MICROBAN® para un alto nivel de protección contra microbios, mohos y humedad, adesivada por una de sus caras, incluye parte proporcional estimada del (25%) de figuras, certificado de fabricación y certificado de clasificación de estanqueidad al aire.

| Código | Ud | Descripción | Rendimiento | Precio | Importe |
|---|---|---|---|---|---|
| PIBIFP2010 | m² | M2 TRAMO RECTO CONAIRE PIB CLIMA INTRAFLEX MB-19 ESPESOR 1,0 | 0.75 | 63.72 | 47.79 |
| PIBIFP20F10 | m² | M2 FIGURA CONAIRE PIB CLIMA INTRAFLEX MB-19 ESPESOR 1,0 | 0.25 | 77.34 | 19.34 |
|  |  | Total |  |  | 67.13 |

**CCRIFP191035** m² Conducto CONAIRE PIBCLIMA INTRAFLEX MB-19 rectangular de 1 mm 35 pct fig pared simple galva
Precio: 68.49
Fabricación y suministro de conductos CONAIRE PIB CLIMA INTRAFLEX MICROBAND de geometría rectangular, tipo pared simple de acero galvanizado de 1 mm de espesor, calidad DX51D+Z250/275 con sistema de unión entre tramos rectos y figuras por medio de Perfil Integral Brida con junta perimetral tipo burlete el cual le confiere una estanqueidad CLASE B-2 segun norma de ensayo UNE EN-1366-9, incorpora en su cara interior un aislamiento térmico de manta elastómera de 19 mm de espesor de celda cerrada con protección anti microbiana MICROBAN® para un alto nivel de protección contra microbios, mohos y humedad, adesivada por una de sus caras, incluye parte proporcional estimada del (35%) de figuras, certificado de fabricación y certificado de clasificación de estanqueidad al aire.

| Código | Ud | Descripción | Rendimiento | Precio | Importe |
|---|---|---|---|---|---|
| PIBIFP2010 | m² | M2 TRAMO RECTO CONAIRE PIB CLIMA INTRAFLEX MB-19 ESPESOR 1,0 | 0.65 | 63.72 | 41.42 |
| PIBIFP20F10 | m² | M2 FIGURA CONAIRE PIB CLIMA INTRAFLEX MB-19 ESPESOR 1,0 | 0.35 | 77.34 | 27.07 |
|  |  | Total |  |  | 68.49 |

**CCRIFP191045** m² Conducto CONAIRE PIBCLIMA INTRAFLEX MB-19 rectangular de 1 mm 45 pct fig pared simple galva
Precio: 69.85
Fabricación y suministro de conductos CONAIRE PIB CLIMA INTRAFLEX MICROBAND de geometría rectangular, tipo pared simple de acero galvanizado de 1 mm de espesor, calidad DX51D+Z250/275 con sistema de unión entre tramos rectos y figuras por medio de Perfil Integral Brida con junta perimetral tipo burlete el cual le confiere una estanqueidad CLASE B-2 segun norma de ensayo UNE EN-1366-9, incorpora en su cara interior un aislamiento térmico de manta elastómera de 19 mm de espesor de celda cerrada con protección anti microbiana MICROBAN® para un alto nivel de protección contra microbios, mohos y humedad, adesivada por una de sus caras, incluye parte proporcional estimada del (45%) de figuras, certificado de fabricación y certificado de clasificación de estanqueidad al aire.

| Código | Ud | Descripción | Rendimiento | Precio | Importe |
|---|---|---|---|---|---|
| PIBIFP2010 | m² | M2 TRAMO RECTO CONAIRE PIB CLIMA INTRAFLEX MB-19 ESPESOR 1,0 | 0.55 | 63.72 | 35.05 |
| PIBIFP20F10 | m² | M2 FIGURA CONAIRE PIB CLIMA INTRAFLEX MB-19 ESPESOR 1,0 | 0.45 | 77.34 | 34.80 |
|  |  | Total |  |  | 69.85 |

**CCRIFP191055** m² Conducto CONAIRE PIBCLIMA INTRAFLEX MB-19 rectangular de 1 mm 55 pct fig pared simple galva
Precio: 71.21
Fabricación y suministro de conductos CONAIRE PIB CLIMA INTRAFLEX MICROBAND de geometría rectangular, tipo pared simple de acero galvanizado de 1 mm de espesor, calidad DX51D+Z250/275 con sistema de unión entre tramos rectos y figuras por medio de Perfil Integral Brida con junta perimetral tipo burlete el cual le confiere una estanqueidad CLASE B-2 segun norma de ensayo UNE EN-1366-9, incorpora en su cara interior un aislamiento térmico de manta elastómera de 19 mm de espesor de celda cerrada con protección anti microbiana MICROBAN® para un alto nivel de protección contra microbios, mohos y humedad, adesivada por una de sus caras, incluye parte proporcional estimada del (55%) de figuras, certificado de fabricación y certificado de clasificación de estanqueidad al aire.

| Código | Ud | Descripción | Rendimiento | Precio | Importe |
|---|---|---|---|---|---|
| PIBIFP2010 | m² | M2 TRAMO RECTO CONAIRE PIB CLIMA INTRAFLEX MB-19 ESPESOR 1,0 | 0.45 | 63.72 | 28.67 |
| PIBIFP20F10 | m² | M2 FIGURA CONAIRE PIB CLIMA INTRAFLEX MB-19 ESPESOR 1,0 | 0.55 | 77.34 | 42.54 |
|  |  | Total |  |  | 71.21 |

###### 04010301010104 Espesor 25 mm

###### 0401030101010401 Chapa 0,6 mm

**CCRIFP250615** m² Conducto CONAIRE PIBCLIMA INTRAFLEX MB-25 rectangular de 0,6 mm 15 pct fig pared simple galva
Precio: 62.29
Fabricación y suministro de conductos CONAIRE PIB CLIMA INTRAFLEX MICROBAND de geometría rectangular, tipo pared simple de acero galvanizado de 0,6 mm de espesor, calidad DX51D+Z250/275 con sistema de unión entre tramos rectos y figuras por medio de Perfil Integral Brida con junta perimetral tipo burlete el cual le confiere una estanqueidad CLASE B-2 segun norma de ensayo UNE EN-1366-9, incorpora en su cara interior un aislamiento térmico de manta elastómera de 25 mm de espesor de celda cerrada con protección anti microbiana MICROBAN® para un alto nivel de protección contra microbios, mohos y humedad, adesivada por una de sus caras, incluye parte proporcional estimada del (15%) de figuras, certificado de fabricación y certificado de clasificación de estanqueidad al aire.

| Código | Ud | Descripción | Rendimiento | Precio | Importe |
|---|---|---|---|---|---|
| PIBIFP2506 | m² | M2 TRAMO RECTO CONAIRE PIB CLIMA INTRAFLEX MB-25 ESPESOR 0,6 | 0.85 | 60.24 | 51.20 |
| PIBIFP25F06 | m² | M2 FIGURA CONAIRE PIB CLIMA INTRAFLEX MB-25 ESPESOR 0,6 | 0.15 | 73.9 | 11.09 |
|  |  | Total |  |  | 62.29 |

**CCRIFP250625** m² Conducto CONAIRE PIBCLIMA INTRAFLEX MB-25 rectangular de 0,6 mm 25 pct fig pared simple galva
Precio: 63.66
Fabricación y suministro de conductos CONAIRE PIB CLIMA INTRAFLEX MICROBAND de geometría rectangular, tipo pared simple de acero galvanizado de 0,6 mm de espesor, calidad DX51D+Z250/275 con sistema de unión entre tramos rectos y figuras por medio de Perfil Integral Brida con junta perimetral tipo burlete el cual le confiere una estanqueidad CLASE B-2 segun norma de ensayo UNE EN-1366-9, incorpora en su cara interior un aislamiento térmico de manta elastómera de 25 mm de espesor de celda cerrada con protección anti microbiana MICROBAN® para un alto nivel de protección contra microbios, mohos y humedad, adesivada por una de sus caras, incluye parte proporcional estimada del (25%) de figuras, certificado de fabricación y certificado de clasificación de estanqueidad al aire.

| Código | Ud | Descripción | Rendimiento | Precio | Importe |
|---|---|---|---|---|---|
| PIBIFP2506 | m² | M2 TRAMO RECTO CONAIRE PIB CLIMA INTRAFLEX MB-25 ESPESOR 0,6 | 0.75 | 60.24 | 45.18 |
| PIBIFP25F06 | m² | M2 FIGURA CONAIRE PIB CLIMA INTRAFLEX MB-25 ESPESOR 0,6 | 0.25 | 73.9 | 18.48 |
|  |  | Total |  |  | 63.66 |

**CCRIFP250635** m² Conducto CONAIRE PIBCLIMA INTRAFLEX MB-25 rectangular de 0,6 mm 35 pct fig pared simple galva
Precio: 65.03
Fabricación y suministro de conductos CONAIRE PIB CLIMA INTRAFLEX MICROBAND de geometría rectangular, tipo pared simple de acero galvanizado de 0,6 mm de espesor, calidad DX51D+Z250/275 con sistema de unión entre tramos rectos y figuras por medio de Perfil Integral Brida con junta perimetral tipo burlete el cual le confiere una estanqueidad CLASE B-2 segun norma de ensayo UNE EN-1366-9, incorpora en su cara interior un aislamiento térmico de manta elastómera de 25 mm de espesor de celda cerrada con protección anti microbiana MICROBAN® para un alto nivel de protección contra microbios, mohos y humedad, adesivada por una de sus caras, incluye parte proporcional estimada del (35%) de figuras, certificado de fabricación y certificado de clasificación de estanqueidad al aire.

| Código | Ud | Descripción | Rendimiento | Precio | Importe |
|---|---|---|---|---|---|
| PIBIFP2506 | m² | M2 TRAMO RECTO CONAIRE PIB CLIMA INTRAFLEX MB-25 ESPESOR 0,6 | 0.65 | 60.24 | 39.16 |
| PIBIFP25F06 | m² | M2 FIGURA CONAIRE PIB CLIMA INTRAFLEX MB-25 ESPESOR 0,6 | 0.35 | 73.9 | 25.87 |
|  |  | Total |  |  | 65.03 |

**CCRIFP250645** m² Conducto CONAIRE PIBCLIMA INTRAFLEX MB-25 rectangular de 0,6 mm 45 pct fig pared simple galva
Precio: 66.39
Fabricación y suministro de conductos CONAIRE PIB CLIMA INTRAFLEX MICROBAND de geometría rectangular, tipo pared simple de acero galvanizado de 0,6 mm de espesor, calidad DX51D+Z250/275 con sistema de unión entre tramos rectos y figuras por medio de Perfil Integral Brida con junta perimetral tipo burlete el cual le confiere una estanqueidad CLASE B-2 segun norma de ensayo UNE EN-1366-9, incorpora en su cara interior un aislamiento térmico de manta elastómera de 25 mm de espesor de celda cerrada con protección anti microbiana MICROBAN® para un alto nivel de protección contra microbios, mohos y humedad, adesivada por una de sus caras, incluye parte proporcional estimada del (45%) de figuras, certificado de fabricación y certificado de clasificación de estanqueidad al aire.

| Código | Ud | Descripción | Rendimiento | Precio | Importe |
|---|---|---|---|---|---|
| PIBIFP2506 | m² | M2 TRAMO RECTO CONAIRE PIB CLIMA INTRAFLEX MB-25 ESPESOR 0,6 | 0.55 | 60.24 | 33.13 |
| PIBIFP25F06 | m² | M2 FIGURA CONAIRE PIB CLIMA INTRAFLEX MB-25 ESPESOR 0,6 | 0.45 | 73.9 | 33.26 |
|  |  | Total |  |  | 66.39 |

**CCRIFP250655** m² Conducto CONAIRE PIBCLIMA INTRAFLEX MB-25 rectangular de 0,6 mm 55 pct fig pared simple galva
Precio: 67.76
Fabricación y suministro de conductos CONAIRE PIB CLIMA INTRAFLEX MICROBAND de geometría rectangular, tipo pared simple de acero galvanizado de 0,6 mm de espesor, calidad DX51D+Z250/275 con sistema de unión entre tramos rectos y figuras por medio de Perfil Integral Brida con junta perimetral tipo burlete el cual le confiere una estanqueidad CLASE B-2 segun norma de ensayo UNE EN-1366-9, incorpora en su cara interior un aislamiento térmico de manta elastómera de 25 mm de espesor de celda cerrada con protección anti microbiana MICROBAN® para un alto nivel de protección contra microbios, mohos y humedad, adesivada por una de sus caras, incluye parte proporcional estimada del (55%) de figuras, certificado de fabricación y certificado de clasificación de estanqueidad al aire.

| Código | Ud | Descripción | Rendimiento | Precio | Importe |
|---|---|---|---|---|---|
| PIBIFP2506 | m² | M2 TRAMO RECTO CONAIRE PIB CLIMA INTRAFLEX MB-25 ESPESOR 0,6 | 0.45 | 60.24 | 27.11 |
| PIBIFP25F06 | m² | M2 FIGURA CONAIRE PIB CLIMA INTRAFLEX MB-25 ESPESOR 0,6 | 0.55 | 73.9 | 40.65 |
|  |  | Total |  |  | 67.76 |

###### 0401030101010402 Chapa 0,8 mm

**CCRIFP250815** m² Conducto CONAIRE PIBCLIMA INTRAFLEX MB-25 rectangular de 0,8 mm 15 pct fig pared simple galva
Precio: 68.37
Fabricación y suministro de conductos CONAIRE PIB CLIMA INTRAFLEX MICROBAND de geometría rectangular, tipo pared simple de acero galvanizado de 0,8 mm de espesor, calidad DX51D+Z250/275 con sistema de unión entre tramos rectos y figuras por medio de Perfil Integral Brida con junta perimetral tipo burlete el cual le confiere una estanqueidad CLASE B-2 segun norma de ensayo UNE EN-1366-9, incorpora en su cara interior un aislamiento térmico de manta elastómera de 25 mm de espesor de celda cerrada con protección anti microbiana MICROBAN® para un alto nivel de protección contra microbios, mohos y humedad, adesivada por una de sus caras, incluye parte proporcional estimada del (15%) de figuras, certificado de fabricación y certificado de clasificación de estanqueidad al aire.

| Código | Ud | Descripción | Rendimiento | Precio | Importe |
|---|---|---|---|---|---|
| PIBIFP2508 | m² | M2 TRAMO RECTO CONAIRE PIB CLIMA INTRAFLEX MB-25 ESPESOR 0,8 | 0.85 | 66.29 | 56.35 |
| PIBIFP25F08 | m² | M2 FIGURA CONAIRE PIB CLIMA INTRAFLEX MB-25 ESPESOR 0,8 | 0.15 | 80.15 | 12.02 |
|  |  | Total |  |  | 68.37 |

**CCRIFP250825** m² Conducto CONAIRE PIBCLIMA INTRAFLEX MB-25 rectangular de 0,8 mm 25 pct fig pared simple galva
Precio: 69.76
Fabricación y suministro de conductos CONAIRE PIB CLIMA INTRAFLEX MICROBAND de geometría rectangular, tipo pared simple de acero galvanizado de 0,8 mm de espesor, calidad DX51D+Z250/275 con sistema de unión entre tramos rectos y figuras por medio de Perfil Integral Brida con junta perimetral tipo burlete el cual le confiere una estanqueidad CLASE B-2 segun norma de ensayo UNE EN-1366-9, incorpora en su cara interior un aislamiento térmico de manta elastómera de 25 mm de espesor de celda cerrada con protección anti microbiana MICROBAN® para un alto nivel de protección contra microbios, mohos y humedad, adesivada por una de sus caras, incluye parte proporcional estimada del (25%) de figuras, certificado de fabricación y certificado de clasificación de estanqueidad al aire.

| Código | Ud | Descripción | Rendimiento | Precio | Importe |
|---|---|---|---|---|---|
| PIBIFP2508 | m² | M2 TRAMO RECTO CONAIRE PIB CLIMA INTRAFLEX MB-25 ESPESOR 0,8 | 0.75 | 66.29 | 49.72 |
| PIBIFP25F08 | m² | M2 FIGURA CONAIRE PIB CLIMA INTRAFLEX MB-25 ESPESOR 0,8 | 0.25 | 80.15 | 20.04 |
|  |  | Total |  |  | 69.76 |

**CCRIFP250835** m² Conducto CONAIRE PIBCLIMA INTRAFLEX MB-25 rectangular de 0,8 mm 35 pct fig pared simple galva
Precio: 71.14
Fabricación y suministro de conductos CONAIRE PIB CLIMA INTRAFLEX MICROBAND de geometría rectangular, tipo pared simple de acero galvanizado de 0,8 mm de espesor, calidad DX51D+Z250/275 con sistema de unión entre tramos rectos y figuras por medio de Perfil Integral Brida con junta perimetral tipo burlete el cual le confiere una estanqueidad CLASE B-2 segun norma de ensayo UNE EN-1366-9, incorpora en su cara interior un aislamiento térmico de manta elastómera de 25 mm de espesor de celda cerrada con protección anti microbiana MICROBAN® para un alto nivel de protección contra microbios, mohos y humedad, adesivada por una de sus caras, incluye parte proporcional estimada del (35%) de figuras, certificado de fabricación y certificado de clasificación de estanqueidad al aire.

| Código | Ud | Descripción | Rendimiento | Precio | Importe |
|---|---|---|---|---|---|
| PIBIFP2508 | m² | M2 TRAMO RECTO CONAIRE PIB CLIMA INTRAFLEX MB-25 ESPESOR 0,8 | 0.65 | 66.29 | 43.09 |
| PIBIFP25F08 | m² | M2 FIGURA CONAIRE PIB CLIMA INTRAFLEX MB-25 ESPESOR 0,8 | 0.35 | 80.15 | 28.05 |
|  |  | Total |  |  | 71.14 |

**CCRIFP250845** m² Conducto CONAIRE PIBCLIMA INTRAFLEX MB-25 rectangular de 0,8 mm 45 pct fig pared simple galva
Precio: 72.53
Fabricación y suministro de conductos CONAIRE PIB CLIMA INTRAFLEX MICROBAND de geometría rectangular, tipo pared simple de acero galvanizado de 0,8 mm de espesor, calidad DX51D+Z250/275 con sistema de unión entre tramos rectos y figuras por medio de Perfil Integral Brida con junta perimetral tipo burlete el cual le confiere una estanqueidad CLASE B-2 segun norma de ensayo UNE EN-1366-9, incorpora en su cara interior un aislamiento térmico de manta elastómera de 25 mm de espesor de celda cerrada con protección anti microbiana MICROBAN® para un alto nivel de protección contra microbios, mohos y humedad, adesivada por una de sus caras, incluye parte proporcional estimada del (45%) de figuras, certificado de fabricación y certificado de clasificación de estanqueidad al aire.

| Código | Ud | Descripción | Rendimiento | Precio | Importe |
|---|---|---|---|---|---|
| PIBIFP2508 | m² | M2 TRAMO RECTO CONAIRE PIB CLIMA INTRAFLEX MB-25 ESPESOR 0,8 | 0.55 | 66.29 | 36.46 |
| PIBIFP25F08 | m² | M2 FIGURA CONAIRE PIB CLIMA INTRAFLEX MB-25 ESPESOR 0,8 | 0.45 | 80.15 | 36.07 |
|  |  | Total |  |  | 72.53 |

**CCRIFP250855** m² Conducto CONAIRE PIBCLIMA INTRAFLEX MB-25 rectangular de 0,8 mm 55 pct fig pared simple galva
Precio: 73.91
Fabricación y suministro de conductos CONAIRE PIB CLIMA INTRAFLEX MICROBAND de geometría rectangular, tipo pared simple de acero galvanizado de 0,8 mm de espesor, calidad DX51D+Z250/275 con sistema de unión entre tramos rectos y figuras por medio de Perfil Integral Brida con junta perimetral tipo burlete el cual le confiere una estanqueidad CLASE B-2 segun norma de ensayo UNE EN-1366-9, incorpora en su cara interior un aislamiento térmico de manta elastómera de 25 mm de espesor de celda cerrada con protección anti microbiana MICROBAN® para un alto nivel de protección contra microbios, mohos y humedad, adesivada por una de sus caras, incluye parte proporcional estimada del (55%) de figuras, certificado de fabricación y certificado de clasificación de estanqueidad al aire.

| Código | Ud | Descripción | Rendimiento | Precio | Importe |
|---|---|---|---|---|---|
| PIBIFP2508 | m² | M2 TRAMO RECTO CONAIRE PIB CLIMA INTRAFLEX MB-25 ESPESOR 0,8 | 0.45 | 66.29 | 29.83 |
| PIBIFP25F08 | m² | M2 FIGURA CONAIRE PIB CLIMA INTRAFLEX MB-25 ESPESOR 0,8 | 0.55 | 80.15 | 44.08 |
|  |  | Total |  |  | 73.91 |

###### 0401030101010403 Chapa 1 mm

**CCRIFP251015** m² Conducto CONAIRE PIBCLIMA INTRAFLEX MB-25 rectangular de 1 mm 15 pct fig pared simple galva
Precio: 74.59
Fabricación y suministro de conductos CONAIRE PIB CLIMA INTRAFLEX MICROBAND de geometría rectangular, tipo pared simple de acero galvanizado de 1 mm de espesor, calidad DX51D+Z250/275 con sistema de unión entre tramos rectos y figuras por medio de Perfil Integral Brida con junta perimetral tipo burlete el cual le confiere una estanqueidad CLASE B-2 segun norma de ensayo UNE EN-1366-9, incorpora en su cara interior un aislamiento térmico de manta elastómera de 25 mm de espesor de celda cerrada con protección anti microbiana MICROBAN® para un alto nivel de protección contra microbios, mohos y humedad, adesivada por una de sus caras, incluye parte proporcional estimada del (15%) de figuras, certificado de fabricación y certificado de clasificación de estanqueidad al aire.

| Código | Ud | Descripción | Rendimiento | Precio | Importe |
|---|---|---|---|---|---|
| PIBIFP2510 | m² | M2 TRAMO RECTO CONAIRE PIB CLIMA INTRAFLEX MB-25 ESPESOR 1,0 | 0.85 | 72.48 | 61.61 |
| PIBIFP25F10 | m² | M2 FIGURA CONAIRE PIB CLIMA INTRAFLEX MB-25 ESPESOR 1,0 | 0.15 | 86.5 | 12.98 |
|  |  | Total |  |  | 74.59 |

**CCRIFP251025** m² Conducto CONAIRE PIBCLIMA INTRAFLEX MB-25 rectangular de 1 mm 25 pct fig pared simple galva
Precio: 75.99
Fabricación y suministro de conductos CONAIRE PIB CLIMA INTRAFLEX MICROBAND de geometría rectangular, tipo pared simple de acero galvanizado de 1 mm de espesor, calidad DX51D+Z250/275 con sistema de unión entre tramos rectos y figuras por medio de Perfil Integral Brida con junta perimetral tipo burlete el cual le confiere una estanqueidad CLASE B-2 segun norma de ensayo UNE EN-1366-9, incorpora en su cara interior un aislamiento térmico de manta elastómera de 25 mm de espesor de celda cerrada con protección anti microbiana MICROBAN® para un alto nivel de protección contra microbios, mohos y humedad, adesivada por una de sus caras, incluye parte proporcional estimada del (25%) de figuras, certificado de fabricación y certificado de clasificación de estanqueidad al aire.

| Código | Ud | Descripción | Rendimiento | Precio | Importe |
|---|---|---|---|---|---|
| PIBIFP2510 | m² | M2 TRAMO RECTO CONAIRE PIB CLIMA INTRAFLEX MB-25 ESPESOR 1,0 | 0.75 | 72.48 | 54.36 |
| PIBIFP25F10 | m² | M2 FIGURA CONAIRE PIB CLIMA INTRAFLEX MB-25 ESPESOR 1,0 | 0.25 | 86.5 | 21.63 |
|  |  | Total |  |  | 75.99 |

**CCRIFP251035** m² Conducto CONAIRE PIBCLIMA INTRAFLEX MB-25 rectangular de 1 mm 35 pct fig pared simple galva
Precio: 77.39
Fabricación y suministro de conductos CONAIRE PIB CLIMA INTRAFLEX MICROBAND de geometría rectangular, tipo pared simple de acero galvanizado de 1 mm de espesor, calidad DX51D+Z250/275 con sistema de unión entre tramos rectos y figuras por medio de Perfil Integral Brida con junta perimetral tipo burlete el cual le confiere una estanqueidad CLASE B-2 segun norma de ensayo UNE EN-1366-9, incorpora en su cara interior un aislamiento térmico de manta elastómera de 25 mm de espesor de celda cerrada con protección anti microbiana MICROBAN® para un alto nivel de protección contra microbios, mohos y humedad, adesivada por una de sus caras, incluye parte proporcional estimada del (35%) de figuras, certificado de fabricación y certificado de clasificación de estanqueidad al aire.

| Código | Ud | Descripción | Rendimiento | Precio | Importe |
|---|---|---|---|---|---|
| PIBIFP2510 | m² | M2 TRAMO RECTO CONAIRE PIB CLIMA INTRAFLEX MB-25 ESPESOR 1,0 | 0.65 | 72.48 | 47.11 |
| PIBIFP25F10 | m² | M2 FIGURA CONAIRE PIB CLIMA INTRAFLEX MB-25 ESPESOR 1,0 | 0.35 | 86.5 | 30.28 |
|  |  | Total |  |  | 77.39 |

**CCRIFP251045** m² Conducto CONAIRE PIBCLIMA INTRAFLEX MB-25 rectangular de 1 mm 45 pct fig pared simple galva
Precio: 78.79
Fabricación y suministro de conductos CONAIRE PIB CLIMA INTRAFLEX MICROBAND de geometría rectangular, tipo pared simple de acero galvanizado de 1 mm de espesor, calidad DX51D+Z250/275 con sistema de unión entre tramos rectos y figuras por medio de Perfil Integral Brida con junta perimetral tipo burlete el cual le confiere una estanqueidad CLASE B-2 segun norma de ensayo UNE EN-1366-9, incorpora en su cara interior un aislamiento térmico de manta elastómera de 25 mm de espesor de celda cerrada con protección anti microbiana MICROBAN® para un alto nivel de protección contra microbios, mohos y humedad, adesivada por una de sus caras, incluye parte proporcional estimada del (45%) de figuras, certificado de fabricación y certificado de clasificación de estanqueidad al aire.

| Código | Ud | Descripción | Rendimiento | Precio | Importe |
|---|---|---|---|---|---|
| PIBIFP2510 | m² | M2 TRAMO RECTO CONAIRE PIB CLIMA INTRAFLEX MB-25 ESPESOR 1,0 | 0.55 | 72.48 | 39.86 |
| PIBIFP25F10 | m² | M2 FIGURA CONAIRE PIB CLIMA INTRAFLEX MB-25 ESPESOR 1,0 | 0.45 | 86.5 | 38.93 |
|  |  | Total |  |  | 78.79 |

**CCRIFP251055** m² Conducto CONAIRE PIBCLIMA INTRAFLEX MB-25 rectangular de 1 mm 55 pct fig pared simple galva
Precio: 80.2
Fabricación y suministro de conductos CONAIRE PIB CLIMA INTRAFLEX MICROBAND de geometría rectangular, tipo pared simple de acero galvanizado de 1 mm de espesor, calidad DX51D+Z250/275 con sistema de unión entre tramos rectos y figuras por medio de Perfil Integral Brida con junta perimetral tipo burlete el cual le confiere una estanqueidad CLASE B-2 segun norma de ensayo UNE EN-1366-9, incorpora en su cara interior un aislamiento térmico de manta elastómera de 25 mm de espesor de celda cerrada con protección anti microbiana MICROBAN® para un alto nivel de protección contra microbios, mohos y humedad, adesivada por una de sus caras, incluye parte proporcional estimada del (55%) de figuras, certificado de fabricación y certificado de clasificación de estanqueidad al aire.

| Código | Ud | Descripción | Rendimiento | Precio | Importe |
|---|---|---|---|---|---|
| PIBIFP2510 | m² | M2 TRAMO RECTO CONAIRE PIB CLIMA INTRAFLEX MB-25 ESPESOR 1,0 | 0.45 | 72.48 | 32.62 |
| PIBIFP25F10 | m² | M2 FIGURA CONAIRE PIB CLIMA INTRAFLEX MB-25 ESPESOR 1,0 | 0.55 | 86.5 | 47.58 |
|  |  | Total |  |  | 80.2 |

###### 04010301010105 Espesor 32 mm

###### 0401030101010501 Chapa 0,6 mm

**CCRIFP320615** m² Conducto CONAIRE PIBCLIMA INTRAFLEX MB-32 rectangular de 0,6 mm 15 pct fig pared simple galva
Precio: 68.81
Fabricación y suministro de conductos CONAIRE PIB CLIMA INTRAFLEX MICROBAND de geometría rectangular, tipo pared simple de acero galvanizado de 0,6 mm de espesor, calidad DX51D+Z250/275 con sistema de unión entre tramos rectos y figuras por medio de Perfil Integral Brida con junta perimetral tipo burlete el cual le confiere una estanqueidad CLASE B-2 segun norma de ensayo UNE EN-1366-9, incorpora en su cara interior un aislamiento térmico de manta elastómera de 32 mm de espesor de celda cerrada con protección anti microbiana MICROBAN® para un alto nivel de protección contra microbios, mohos y humedad, adesivada por una de sus caras, incluye parte proporcional estimada del (15%) de figuras, certificado de fabricación y certificado de clasificación de estanqueidad al aire.

| Código | Ud | Descripción | Rendimiento | Precio | Importe |
|---|---|---|---|---|---|
| PIBIFP3206 | m² | M2 TRAMO RECTO CONAIRE PIB CLIMA INTRAFLEX MB-32 ESPESOR 0,6 | 0.85 | 66.72 | 56.71 |
| PIBIFP32F06 | m² | M2 FIGURA CONAIRE PIB CLIMA INTRAFLEX MB-32 ESPESOR 0,6 | 0.15 | 80.68 | 12.10 |
|  |  | Total |  |  | 68.81 |

**CCRIFP320625** m² Conducto CONAIRE PIBCLIMA INTRAFLEX MB-32 rectangular de 0,6 mm 25 pct fig pared simple galva
Precio: 70.21
Fabricación y suministro de conductos CONAIRE PIB CLIMA INTRAFLEX MICROBAND de geometría rectangular, tipo pared simple de acero galvanizado de 0,6 mm de espesor, calidad DX51D+Z250/275 con sistema de unión entre tramos rectos y figuras por medio de Perfil Integral Brida con junta perimetral tipo burlete el cual le confiere una estanqueidad CLASE B-2 segun norma de ensayo UNE EN-1366-9, incorpora en su cara interior un aislamiento térmico de manta elastómera de 32 mm de espesor de celda cerrada con protección anti microbiana MICROBAN® para un alto nivel de protección contra microbios, mohos y humedad, adesivada por una de sus caras, incluye parte proporcional estimada del (25%) de figuras, certificado de fabricación y certificado de clasificación de estanqueidad al aire.

| Código | Ud | Descripción | Rendimiento | Precio | Importe |
|---|---|---|---|---|---|
| PIBIFP3206 | m² | M2 TRAMO RECTO CONAIRE PIB CLIMA INTRAFLEX MB-32 ESPESOR 0,6 | 0.75 | 66.72 | 50.04 |
| PIBIFP32F06 | m² | M2 FIGURA CONAIRE PIB CLIMA INTRAFLEX MB-32 ESPESOR 0,6 | 0.25 | 80.68 | 20.17 |
|  |  | Total |  |  | 70.21 |

**CCRIFP320635** m² Conducto CONAIRE PIBCLIMA INTRAFLEX MB-32 rectangular de 0,6 mm 35 pct fig pared simple galva
Precio: 71.61
Fabricación y suministro de conductos CONAIRE PIB CLIMA INTRAFLEX MICROBAND de geometría rectangular, tipo pared simple de acero galvanizado de 0,6 mm de espesor, calidad DX51D+Z250/275 con sistema de unión entre tramos rectos y figuras por medio de Perfil Integral Brida con junta perimetral tipo burlete el cual le confiere una estanqueidad CLASE B-2 segun norma de ensayo UNE EN-1366-9, incorpora en su cara interior un aislamiento térmico de manta elastómera de 32 mm de espesor de celda cerrada con protección anti microbiana MICROBAN® para un alto nivel de protección contra microbios, mohos y humedad, adesivada por una de sus caras, incluye parte proporcional estimada del (35%) de figuras, certificado de fabricación y certificado de clasificación de estanqueidad al aire.

| Código | Ud | Descripción | Rendimiento | Precio | Importe |
|---|---|---|---|---|---|
| PIBIFP3206 | m² | M2 TRAMO RECTO CONAIRE PIB CLIMA INTRAFLEX MB-32 ESPESOR 0,6 | 0.65 | 66.72 | 43.37 |
| PIBIFP32F06 | m² | M2 FIGURA CONAIRE PIB CLIMA INTRAFLEX MB-32 ESPESOR 0,6 | 0.35 | 80.68 | 28.24 |
|  |  | Total |  |  | 71.61 |

**CCRIFP320645** m² Conducto CONAIRE PIBCLIMA INTRAFLEX MB-32 rectangular de 0,6 mm 45 pct fig pared simple galva
Precio: 73.01
Fabricación y suministro de conductos CONAIRE PIB CLIMA INTRAFLEX MICROBAND de geometría rectangular, tipo pared simple de acero galvanizado de 0,6 mm de espesor, calidad DX51D+Z250/275 con sistema de unión entre tramos rectos y figuras por medio de Perfil Integral Brida con junta perimetral tipo burlete el cual le confiere una estanqueidad CLASE B-2 segun norma de ensayo UNE EN-1366-9, incorpora en su cara interior un aislamiento térmico de manta elastómera de 32 mm de espesor de celda cerrada con protección anti microbiana MICROBAN® para un alto nivel de protección contra microbios, mohos y humedad, adesivada por una de sus caras, incluye parte proporcional estimada del (45%) de figuras, certificado de fabricación y certificado de clasificación de estanqueidad al aire.

| Código | Ud | Descripción | Rendimiento | Precio | Importe |
|---|---|---|---|---|---|
| PIBIFP3206 | m² | M2 TRAMO RECTO CONAIRE PIB CLIMA INTRAFLEX MB-32 ESPESOR 0,6 | 0.55 | 66.72 | 36.70 |
| PIBIFP32F06 | m² | M2 FIGURA CONAIRE PIB CLIMA INTRAFLEX MB-32 ESPESOR 0,6 | 0.45 | 80.68 | 36.31 |
|  |  | Total |  |  | 73.01 |

**CCRIFP320655** m² Conducto CONAIRE PIBCLIMA INTRAFLEX MB-32 rectangular de 0,6 mm 55 pct fig pared simple galva
Precio: 74.39
Fabricación y suministro de conductos CONAIRE PIB CLIMA INTRAFLEX MICROBAND de geometría rectangular, tipo pared simple de acero galvanizado de 0,6 mm de espesor, calidad DX51D+Z250/275 con sistema de unión entre tramos rectos y figuras por medio de Perfil Integral Brida con junta perimetral tipo burlete el cual le confiere una estanqueidad CLASE B-2 segun norma de ensayo UNE EN-1366-9, incorpora en su cara interior un aislamiento térmico de manta elastómera de 32 mm de espesor de celda cerrada con protección anti microbiana MICROBAN® para un alto nivel de protección contra microbios, mohos y humedad, adesivada por una de sus caras, incluye parte proporcional estimada del (55%) de figuras, certificado de fabricación y certificado de clasificación de estanqueidad al aire.

| Código | Ud | Descripción | Rendimiento | Precio | Importe |
|---|---|---|---|---|---|
| PIBIFP3206 | m² | M2 TRAMO RECTO CONAIRE PIB CLIMA INTRAFLEX MB-32 ESPESOR 0,6 | 0.45 | 66.72 | 30.02 |
| PIBIFP32F06 | m² | M2 FIGURA CONAIRE PIB CLIMA INTRAFLEX MB-32 ESPESOR 0,6 | 0.55 | 80.68 | 44.37 |
|  |  | Total |  |  | 74.39 |

###### 0401030101010502 Chapa 0,8 mm

**CCRIFP320815** m² Conducto CONAIRE PIBCLIMA INTRAFLEX MB-32 rectangular de 0,8 mm 15 pct fig pared simple galva
Precio: 74.91
Fabricación y suministro de conductos CONAIRE PIB CLIMA INTRAFLEX MICROBAND de geometría rectangular, tipo pared simple de acero galvanizado de 0,8 mm de espesor, calidad DX51D+Z250/275 con sistema de unión entre tramos rectos y figuras por medio de Perfil Integral Brida con junta perimetral tipo burlete el cual le confiere una estanqueidad CLASE B-2 segun norma de ensayo UNE EN-1366-9, incorpora en su cara interior un aislamiento térmico de manta elastómera de 32 mm de espesor de celda cerrada con protección anti microbiana MICROBAN® para un alto nivel de protección contra microbios, mohos y humedad, adesivada por una de sus caras, incluye parte proporcional estimada del (15%) de figuras, certificado de fabricación y certificado de clasificación de estanqueidad al aire.

| Código | Ud | Descripción | Rendimiento | Precio | Importe |
|---|---|---|---|---|---|
| PIBIFP3208 | m² | M2 TRAMO RECTO CONAIRE PIB CLIMA INTRAFLEX MB-32 ESPESOR 0,8 | 0.85 | 72.79 | 61.87 |
| PIBIFP32F08 | m² | M2 FIGURA CONAIRE PIB CLIMA INTRAFLEX MB-32 ESPESOR 0,8 | 0.15 | 86.95 | 13.04 |
|  |  | Total |  |  | 74.91 |

**CCRIFP320825** m² Conducto CONAIRE PIBCLIMA INTRAFLEX MB-32 rectangular de 0,8 mm 25 pct fig pared simple galva
Precio: 76.33
Fabricación y suministro de conductos CONAIRE PIB CLIMA INTRAFLEX MICROBAND de geometría rectangular, tipo pared simple de acero galvanizado de 0,8 mm de espesor, calidad DX51D+Z250/275 con sistema de unión entre tramos rectos y figuras por medio de Perfil Integral Brida con junta perimetral tipo burlete el cual le confiere una estanqueidad CLASE B-2 segun norma de ensayo UNE EN-1366-9, incorpora en su cara interior un aislamiento térmico de manta elastómera de 32 mm de espesor de celda cerrada con protección anti microbiana MICROBAN® para un alto nivel de protección contra microbios, mohos y humedad, adesivada por una de sus caras, incluye parte proporcional estimada del (25%) de figuras, certificado de fabricación y certificado de clasificación de estanqueidad al aire.

| Código | Ud | Descripción | Rendimiento | Precio | Importe |
|---|---|---|---|---|---|
| PIBIFP3208 | m² | M2 TRAMO RECTO CONAIRE PIB CLIMA INTRAFLEX MB-32 ESPESOR 0,8 | 0.75 | 72.79 | 54.59 |
| PIBIFP32F08 | m² | M2 FIGURA CONAIRE PIB CLIMA INTRAFLEX MB-32 ESPESOR 0,8 | 0.25 | 86.95 | 21.74 |
|  |  | Total |  |  | 76.33 |

**CCRIFP320835** m² Conducto CONAIRE PIBCLIMA INTRAFLEX MB-32 rectangular de 0,8 mm 35 pct fig pared simple galva
Precio: 77.74
Fabricación y suministro de conductos CONAIRE PIB CLIMA INTRAFLEX MICROBAND de geometría rectangular, tipo pared simple de acero galvanizado de 0,8 mm de espesor, calidad DX51D+Z250/275 con sistema de unión entre tramos rectos y figuras por medio de Perfil Integral Brida con junta perimetral tipo burlete el cual le confiere una estanqueidad CLASE B-2 segun norma de ensayo UNE EN-1366-9, incorpora en su cara interior un aislamiento térmico de manta elastómera de 32 mm de espesor de celda cerrada con protección anti microbiana MICROBAN® para un alto nivel de protección contra microbios, mohos y humedad, adesivada por una de sus caras, incluye parte proporcional estimada del (35%) de figuras, certificado de fabricación y certificado de clasificación de estanqueidad al aire.

| Código | Ud | Descripción | Rendimiento | Precio | Importe |
|---|---|---|---|---|---|
| PIBIFP3208 | m² | M2 TRAMO RECTO CONAIRE PIB CLIMA INTRAFLEX MB-32 ESPESOR 0,8 | 0.65 | 72.79 | 47.31 |
| PIBIFP32F08 | m² | M2 FIGURA CONAIRE PIB CLIMA INTRAFLEX MB-32 ESPESOR 0,8 | 0.35 | 86.95 | 30.43 |
|  |  | Total |  |  | 77.74 |

**CCRIFP320845** m² Conducto CONAIRE PIBCLIMA INTRAFLEX MB-32 rectangular de 0,8 mm 45 pct fig pared simple galva
Precio: 79.16
Fabricación y suministro de conductos CONAIRE PIB CLIMA INTRAFLEX MICROBAND de geometría rectangular, tipo pared simple de acero galvanizado de 0,8 mm de espesor, calidad DX51D+Z250/275 con sistema de unión entre tramos rectos y figuras por medio de Perfil Integral Brida con junta perimetral tipo burlete el cual le confiere una estanqueidad CLASE B-2 segun norma de ensayo UNE EN-1366-9, incorpora en su cara interior un aislamiento térmico de manta elastómera de 32 mm de espesor de celda cerrada con protección anti microbiana MICROBAN® para un alto nivel de protección contra microbios, mohos y humedad, adesivada por una de sus caras, incluye parte proporcional estimada del (45%) de figuras, certificado de fabricación y certificado de clasificación de estanqueidad al aire.

| Código | Ud | Descripción | Rendimiento | Precio | Importe |
|---|---|---|---|---|---|
| PIBIFP3208 | m² | M2 TRAMO RECTO CONAIRE PIB CLIMA INTRAFLEX MB-32 ESPESOR 0,8 | 0.55 | 72.79 | 40.03 |
| PIBIFP32F08 | m² | M2 FIGURA CONAIRE PIB CLIMA INTRAFLEX MB-32 ESPESOR 0,8 | 0.45 | 86.95 | 39.13 |
|  |  | Total |  |  | 79.16 |

**CCRIFP320855** m² Conducto CONAIRE PIBCLIMA INTRAFLEX MB-32 rectangular de 0,8 mm 55 pct fig pared simple galva
Precio: 80.58
Fabricación y suministro de conductos CONAIRE PIB CLIMA INTRAFLEX MICROBAND de geometría rectangular, tipo pared simple de acero galvanizado de 0,8 mm de espesor, calidad DX51D+Z250/275 con sistema de unión entre tramos rectos y figuras por medio de Perfil Integral Brida con junta perimetral tipo burlete el cual le confiere una estanqueidad CLASE B-2 segun norma de ensayo UNE EN-1366-9, incorpora en su cara interior un aislamiento térmico de manta elastómera de 32 mm de espesor de celda cerrada con protección anti microbiana MICROBAN® para un alto nivel de protección contra microbios, mohos y humedad, adesivada por una de sus caras, incluye parte proporcional estimada del (55%) de figuras, certificado de fabricación y certificado de clasificación de estanqueidad al aire.

| Código | Ud | Descripción | Rendimiento | Precio | Importe |
|---|---|---|---|---|---|
| PIBIFP3208 | m² | M2 TRAMO RECTO CONAIRE PIB CLIMA INTRAFLEX MB-32 ESPESOR 0,8 | 0.45 | 72.79 | 32.76 |
| PIBIFP32F08 | m² | M2 FIGURA CONAIRE PIB CLIMA INTRAFLEX MB-32 ESPESOR 0,8 | 0.55 | 86.95 | 47.82 |
|  |  | Total |  |  | 80.58 |

###### 0401030101010503 Chapa 1 mm

**CCRIFP321015** m² Conducto CONAIRE PIBCLIMA INTRAFLEX MB-32 rectangular de 1 mm 15 pct fig pared simple galva
Precio: 81.11
Fabricación y suministro de conductos CONAIRE PIB CLIMA INTRAFLEX MICROBAND de geometría rectangular, tipo pared simple de acero galvanizado de 1 mm de espesor, calidad DX51D+Z250/275 con sistema de unión entre tramos rectos y figuras por medio de Perfil Integral Brida con junta perimetral tipo burlete el cual le confiere una estanqueidad CLASE B-2 segun norma de ensayo UNE EN-1366-9, incorpora en su cara interior un aislamiento térmico de manta elastómera de 32 mm de espesor de celda cerrada con protección anti microbiana MICROBAN® para un alto nivel de protección contra microbios, mohos y humedad, adesivada por una de sus caras, incluye parte proporcional estimada del (15%) de figuras, certificado de fabricación y certificado de clasificación de estanqueidad al aire.

| Código | Ud | Descripción | Rendimiento | Precio | Importe |
|---|---|---|---|---|---|
| PIBIFP3210 | m² | M2 TRAMO RECTO CONAIRE PIB CLIMA INTRAFLEX MB-32 ESPESOR 1,0 | 0.85 | 78.96 | 67.12 |
| PIBIFP32F10 | m² | M2 FIGURA CONAIRE PIB CLIMA INTRAFLEX MB-32 ESPESOR 1,0 | 0.15 | 93.27 | 13.99 |
|  |  | Total |  |  | 81.11 |

**CCRIFP321025** m² Conducto CONAIRE PIBCLIMA INTRAFLEX MB-32 rectangular de 1 mm 25 pct fig pared simple galva
Precio: 82.54
Fabricación y suministro de conductos CONAIRE PIB CLIMA INTRAFLEX MICROBAND de geometría rectangular, tipo pared simple de acero galvanizado de 1 mm de espesor, calidad DX51D+Z250/275 con sistema de unión entre tramos rectos y figuras por medio de Perfil Integral Brida con junta perimetral tipo burlete el cual le confiere una estanqueidad CLASE B-2 segun norma de ensayo UNE EN-1366-9, incorpora en su cara interior un aislamiento térmico de manta elastómera de 32 mm de espesor de celda cerrada con protección anti microbiana MICROBAN® para un alto nivel de protección contra microbios, mohos y humedad, adesivada por una de sus caras, incluye parte proporcional estimada del (25%) de figuras, certificado de fabricación y certificado de clasificación de estanqueidad al aire.

| Código | Ud | Descripción | Rendimiento | Precio | Importe |
|---|---|---|---|---|---|
| PIBIFP3210 | m² | M2 TRAMO RECTO CONAIRE PIB CLIMA INTRAFLEX MB-32 ESPESOR 1,0 | 0.75 | 78.96 | 59.22 |
| PIBIFP32F10 | m² | M2 FIGURA CONAIRE PIB CLIMA INTRAFLEX MB-32 ESPESOR 1,0 | 0.25 | 93.27 | 23.32 |
|  |  | Total |  |  | 82.54 |

**CCRIFP321035** m² Conducto CONAIRE PIBCLIMA INTRAFLEX MB-32 rectangular de 1 mm 35 pct fig pared simple galva
Precio: 83.96
Fabricación y suministro de conductos CONAIRE PIB CLIMA INTRAFLEX MICROBAND de geometría rectangular, tipo pared simple de acero galvanizado de 1 mm de espesor, calidad DX51D+Z250/275 con sistema de unión entre tramos rectos y figuras por medio de Perfil Integral Brida con junta perimetral tipo burlete el cual le confiere una estanqueidad CLASE B-2 segun norma de ensayo UNE EN-1366-9, incorpora en su cara interior un aislamiento térmico de manta elastómera de 32 mm de espesor de celda cerrada con protección anti microbiana MICROBAN® para un alto nivel de protección contra microbios, mohos y humedad, adesivada por una de sus caras, incluye parte proporcional estimada del (35%) de figuras, certificado de fabricación y certificado de clasificación de estanqueidad al aire.

| Código | Ud | Descripción | Rendimiento | Precio | Importe |
|---|---|---|---|---|---|
| PIBIFP3210 | m² | M2 TRAMO RECTO CONAIRE PIB CLIMA INTRAFLEX MB-32 ESPESOR 1,0 | 0.65 | 78.96 | 51.32 |
| PIBIFP32F10 | m² | M2 FIGURA CONAIRE PIB CLIMA INTRAFLEX MB-32 ESPESOR 1,0 | 0.35 | 93.27 | 32.64 |
|  |  | Total |  |  | 83.96 |

**CCRIFP321045** m² Conducto CONAIRE PIBCLIMA INTRAFLEX MB-32 rectangular de 1 mm 45 pct fig pared simple galva
Precio: 85.4
Fabricación y suministro de conductos CONAIRE PIB CLIMA INTRAFLEX MICROBAND de geometría rectangular, tipo pared simple de acero galvanizado de 1 mm de espesor, calidad DX51D+Z250/275 con sistema de unión entre tramos rectos y figuras por medio de Perfil Integral Brida con junta perimetral tipo burlete el cual le confiere una estanqueidad CLASE B-2 segun norma de ensayo UNE EN-1366-9, incorpora en su cara interior un aislamiento térmico de manta elastómera de 32 mm de espesor de celda cerrada con protección anti microbiana MICROBAN® para un alto nivel de protección contra microbios, mohos y humedad, adesivada por una de sus caras, incluye parte proporcional estimada del (45%) de figuras, certificado de fabricación y certificado de clasificación de estanqueidad al aire.

| Código | Ud | Descripción | Rendimiento | Precio | Importe |
|---|---|---|---|---|---|
| PIBIFP3210 | m² | M2 TRAMO RECTO CONAIRE PIB CLIMA INTRAFLEX MB-32 ESPESOR 1,0 | 0.55 | 78.96 | 43.43 |
| PIBIFP32F10 | m² | M2 FIGURA CONAIRE PIB CLIMA INTRAFLEX MB-32 ESPESOR 1,0 | 0.45 | 93.27 | 41.97 |
|  |  | Total |  |  | 85.4 |

**CCRIFP321055** m² Conducto CONAIRE PIBCLIMA INTRAFLEX MB-32 rectangular de 1 mm 55 pct fig pared simple galva
Precio: 86.83
Fabricación y suministro de conductos CONAIRE PIB CLIMA INTRAFLEX MICROBAND de geometría rectangular, tipo pared simple de acero galvanizado de 1 mm de espesor, calidad DX51D+Z250/275 con sistema de unión entre tramos rectos y figuras por medio de Perfil Integral Brida con junta perimetral tipo burlete el cual le confiere una estanqueidad CLASE B-2 segun norma de ensayo UNE EN-1366-9, incorpora en su cara interior un aislamiento térmico de manta elastómera de 32 mm de espesor de celda cerrada con protección anti microbiana MICROBAN® para un alto nivel de protección contra microbios, mohos y humedad, adesivada por una de sus caras, incluye parte proporcional estimada del (55%) de figuras, certificado de fabricación y certificado de clasificación de estanqueidad al aire.

| Código | Ud | Descripción | Rendimiento | Precio | Importe |
|---|---|---|---|---|---|
| PIBIFP3210 | m² | M2 TRAMO RECTO CONAIRE PIB CLIMA INTRAFLEX MB-32 ESPESOR 1,0 | 0.45 | 78.96 | 35.53 |
| PIBIFP32F10 | m² | M2 FIGURA CONAIRE PIB CLIMA INTRAFLEX MB-32 ESPESOR 1,0 | 0.55 | 93.27 | 51.30 |
|  |  | Total |  |  | 86.83 |

###### 0403010204 PIB COVER

###### 040103010201 PIB EXTRAVER 30

###### 04010301020101 Chapa 0,6mm

**CCRECP300615** m² Cond CONAIRE PIBCLIMA EXTRAVER rectangular 0,6mm 15 pct figuras, pared simple galva
Precio: 35.82
Fabricación y suministro de conductos CONAIRE PIB CLIMA EXTRAVER de geometría rectangular, tipo pared simple de acero galvanizado de 0,6 mm de espesor, calidad DX51D+Z250/275 con sistema de unión entre tramos rectos y figuras por medio de Perfil Integral Brida con junta perimetral tipo burlete el cual le confiere una estanqueidad CLASE B-2 segun norma de ensayo UNE EN-1366-9, incorpora en su cara exterior un recubrimiento con manta de lana mineral ISOVER tipo CLIMCOVER Roll Alu3 con un revestimiento de kraft + aluminio reforzado, que actua como soporte y barrera de vapor de 30 mm de espesor. Incluye parte proporcional estimada del (15%) de figuras, certificado de fabricación y certificado de clasificación de estanqueidad al aire.

| Código | Ud | Descripción | Rendimiento | Precio | Importe |
|---|---|---|---|---|---|
| PIBECV3006 | m² | M2 TRAMO RECTO CONAIRE PIB CLIMA EXTRAVER 30 ESPESOR 0,6 | 0.85 | 33.7 | 28.65 |
| PIBECV30F06 | m² | M2 FIGURA CONAIRE PIB CLIMA EXTRAVER 30 ESPESOR 0,6 | 0.15 | 47.82 | 7.17 |
|  |  | Total |  |  | 35.82 |

**CCRECP300625** m² Cond CONAIRE PIBCLIMA EXTRAVER rectangular 0,6mm 25 pct figuras, pared simple galva
Precio: 37.24
Fabricación y suministro de conductos CONAIRE PIB CLIMA EXTRAVER de geometría rectangular, tipo pared simple de acero galvanizado de 0,6 mm de espesor, calidad DX51D+Z250/275 con sistema de unión entre tramos rectos y figuras por medio de Perfil Integral Brida con junta perimetral tipo burlete el cual le confiere una estanqueidad CLASE B-2 segun norma de ensayo UNE EN-1366-9, incorpora en su cara exterior un recubrimiento con manta de lana mineral ISOVER tipo CLIMCOVER Roll Alu3 con un revestimiento de kraft + aluminio reforzado, que actua como soporte y barrera de vapor de 30 mm de espesor. Incluye parte proporcional estimada del (25%) de figuras, certificado de fabricación y certificado de clasificación de estanqueidad al aire.

| Código | Ud | Descripción | Rendimiento | Precio | Importe |
|---|---|---|---|---|---|
| PIBECV3006 | m² | M2 TRAMO RECTO CONAIRE PIB CLIMA EXTRAVER 30 ESPESOR 0,6 | 0.75 | 33.7 | 25.28 |
| PIBECV30F06 | m² | M2 FIGURA CONAIRE PIB CLIMA EXTRAVER 30 ESPESOR 0,6 | 0.25 | 47.82 | 11.96 |
|  |  | Total |  |  | 37.24 |

**CCRECP300635** m² Cond CONAIRE PIBCLIMA EXTRAVER rectangular 0,6mm 35 pct figuras, pared simple galva
Precio: 38.65
Fabricación y suministro de conductos CONAIRE PIB CLIMA EXTRAVER de geometría rectangular, tipo pared simple de acero galvanizado de 0,6 mm de espesor, calidad DX51D+Z250/275 con sistema de unión entre tramos rectos y figuras por medio de Perfil Integral Brida con junta perimetral tipo burlete el cual le confiere una estanqueidad CLASE B-2 segun norma de ensayo UNE EN-1366-9, incorpora en su cara exterior un recubrimiento con manta de lana mineral ISOVER tipo CLIMCOVER Roll Alu3 con un revestimiento de kraft + aluminio reforzado, que actua como soporte y barrera de vapor de 30 mm de espesor. Incluye parte proporcional estimada del (35%) de figuras, certificado de fabricación y certificado de clasificación de estanqueidad al aire.

| Código | Ud | Descripción | Rendimiento | Precio | Importe |
|---|---|---|---|---|---|
| PIBECV3006 | m² | M2 TRAMO RECTO CONAIRE PIB CLIMA EXTRAVER 30 ESPESOR 0,6 | 0.65 | 33.7 | 21.91 |
| PIBECV30F06 | m² | M2 FIGURA CONAIRE PIB CLIMA EXTRAVER 30 ESPESOR 0,6 | 0.35 | 47.82 | 16.74 |
|  |  | Total |  |  | 38.65 |

**CCRECP300645** m² Cond CONAIRE PIBCLIMA EXTRAVER rectangular 0,6mm 45 pct figuras, pared simple galva
Precio: 40.06
Fabricación y suministro de conductos CONAIRE PIB CLIMA EXTRAVER de geometría rectangular, tipo pared simple de acero galvanizado de 0,6 mm de espesor, calidad DX51D+Z250/275 con sistema de unión entre tramos rectos y figuras por medio de Perfil Integral Brida con junta perimetral tipo burlete el cual le confiere una estanqueidad CLASE B-2 segun norma de ensayo UNE EN-1366-9, incorpora en su cara exterior un recubrimiento con manta de lana mineral ISOVER tipo CLIMCOVER Roll Alu3 con un revestimiento de kraft + aluminio reforzado, que actua como soporte y barrera de vapor de 30 mm de espesor. Incluye parte proporcional estimada del (45%) de figuras, certificado de fabricación y certificado de clasificación de estanqueidad al aire.

| Código | Ud | Descripción | Rendimiento | Precio | Importe |
|---|---|---|---|---|---|
| PIBECV3006 | m² | M2 TRAMO RECTO CONAIRE PIB CLIMA EXTRAVER 30 ESPESOR 0,6 | 0.55 | 33.7 | 18.54 |
| PIBECV30F06 | m² | M2 FIGURA CONAIRE PIB CLIMA EXTRAVER 30 ESPESOR 0,6 | 0.45 | 47.82 | 21.52 |
|  |  | Total |  |  | 40.06 |

**CCRECP300655** m² Cond CONAIRE PIBCLIMA EXTRAVER rectangular 0,6mm 55 pct figuras, pared simple galva
Precio: 41.47
Fabricación y suministro de conductos CONAIRE PIB CLIMA EXTRAVER de geometría rectangular, tipo pared simple de acero galvanizado de 0,6 mm de espesor, calidad DX51D+Z250/275 con sistema de unión entre tramos rectos y figuras por medio de Perfil Integral Brida con junta perimetral tipo burlete el cual le confiere una estanqueidad CLASE B-2 segun norma de ensayo UNE EN-1366-9, incorpora en su cara exterior un recubrimiento con manta de lana mineral ISOVER tipo CLIMCOVER Roll Alu3 con un revestimiento de kraft + aluminio reforzado, que actua como soporte y barrera de vapor de 30 mm de espesor. Incluye parte proporcional estimada del (55%) de figuras, certificado de fabricación y certificado de clasificación de estanqueidad al aire.

| Código | Ud | Descripción | Rendimiento | Precio | Importe |
|---|---|---|---|---|---|
| PIBECV3006 | m² | M2 TRAMO RECTO CONAIRE PIB CLIMA EXTRAVER 30 ESPESOR 0,6 | 0.45 | 33.7 | 15.17 |
| PIBECV30F06 | m² | M2 FIGURA CONAIRE PIB CLIMA EXTRAVER 30 ESPESOR 0,6 | 0.55 | 47.82 | 26.30 |
|  |  | Total |  |  | 41.47 |

###### 04010301020102 Chapa 0,8mm

**CCRECP300815** m² Cond CONAIRE PIBCLIMA EXTRAVER rectangular 0,8mm 15 pct figuras, pared simple galva
Precio: 41.05
Fabricación y suministro de conductos CONAIRE PIB CLIMA EXTRAVER de geometría rectangular, tipo pared simple de acero galvanizado de 0,8 mm de espesor, calidad DX51D+Z250/275 con sistema de unión entre tramos rectos y figuras por medio de Perfil Integral Brida con junta perimetral tipo burlete el cual le confiere una estanqueidad CLASE B-2 segun norma de ensayo UNE EN-1366-9, incorpora en su cara exterior un recubrimiento con manta de lana mineral ISOVER tipo CLIMCOVER Roll Alu3 con un revestimiento de kraft + aluminio reforzado, que actua como soporte y barrera de vapor de 30 mm de espesor. Incluye parte proporcional estimada del (15%) de figuras, certificado de fabricación y certificado de clasificación de estanqueidad al aire.

| Código | Ud | Descripción | Rendimiento | Precio | Importe |
|---|---|---|---|---|---|
| PIBECV3008 | m² | M2 TRAMO RECTO CONAIRE PIB CLIMA EXTRAVER 30 ESPESOR 0,8 | 0.85 | 38.99 | 33.14 |
| PIBECV30F08 | m² | M2 FIGURA CONAIRE PIB CLIMA EXTRAVER 30 ESPESOR 0,8 | 0.15 | 52.74 | 7.91 |
|  |  | Total |  |  | 41.05 |

**CCRECP300825** m² Cond CONAIRE PIBCLIMA EXTRAVER rectangular 0,8mm 25 pct figuras, pared simple galva
Precio: 42.43
Fabricación y suministro de conductos CONAIRE PIB CLIMA EXTRAVER de geometría rectangular, tipo pared simple de acero galvanizado de 0,8 mm de espesor, calidad DX51D+Z250/275 con sistema de unión entre tramos rectos y figuras por medio de Perfil Integral Brida con junta perimetral tipo burlete el cual le confiere una estanqueidad CLASE B-2 segun norma de ensayo UNE EN-1366-9, incorpora en su cara exterior un recubrimiento con manta de lana mineral ISOVER tipo CLIMCOVER Roll Alu3 con un revestimiento de kraft + aluminio reforzado, que actua como soporte y barrera de vapor de 30 mm de espesor. Incluye parte proporcional estimada del (25%) de figuras, certificado de fabricación y certificado de clasificación de estanqueidad al aire.

| Código | Ud | Descripción | Rendimiento | Precio | Importe |
|---|---|---|---|---|---|
| PIBECV3008 | m² | M2 TRAMO RECTO CONAIRE PIB CLIMA EXTRAVER 30 ESPESOR 0,8 | 0.75 | 38.99 | 29.24 |
| PIBECV30F08 | m² | M2 FIGURA CONAIRE PIB CLIMA EXTRAVER 30 ESPESOR 0,8 | 0.25 | 52.74 | 13.19 |
|  |  | Total |  |  | 42.43 |

**CCRECP300835** m² Cond CONAIRE PIBCLIMA EXTRAVER rectangular 0,8mm 35 pct figuras, pared simple galva
Precio: 43.8
Fabricación y suministro de conductos CONAIRE PIB CLIMA EXTRAVER de geometría rectangular, tipo pared simple de acero galvanizado de 0,8 mm de espesor, calidad DX51D+Z250/275 con sistema de unión entre tramos rectos y figuras por medio de Perfil Integral Brida con junta perimetral tipo burlete el cual le confiere una estanqueidad CLASE B-2 segun norma de ensayo UNE EN-1366-9, incorpora en su cara exterior un recubrimiento con manta de lana mineral ISOVER tipo CLIMCOVER Roll Alu3 con un revestimiento de kraft + aluminio reforzado, que actua como soporte y barrera de vapor de 30 mm de espesor. Incluye parte proporcional estimada del (35%) de figuras, certificado de fabricación y certificado de clasificación de estanqueidad al aire.

| Código | Ud | Descripción | Rendimiento | Precio | Importe |
|---|---|---|---|---|---|
| PIBECV3008 | m² | M2 TRAMO RECTO CONAIRE PIB CLIMA EXTRAVER 30 ESPESOR 0,8 | 0.65 | 38.99 | 25.34 |
| PIBECV30F08 | m² | M2 FIGURA CONAIRE PIB CLIMA EXTRAVER 30 ESPESOR 0,8 | 0.35 | 52.74 | 18.46 |
|  |  | Total |  |  | 43.8 |

**CCRECP300845** m² Cond CONAIRE PIBCLIMA EXTRAVER rectangular 0,8mm 45 pct figuras, pared simple galva
Precio: 45.17
Fabricación y suministro de conductos CONAIRE PIB CLIMA EXTRAVER de geometría rectangular, tipo pared simple de acero galvanizado de 0,8 mm de espesor, calidad DX51D+Z250/275 con sistema de unión entre tramos rectos y figuras por medio de Perfil Integral Brida con junta perimetral tipo burlete el cual le confiere una estanqueidad CLASE B-2 segun norma de ensayo UNE EN-1366-9, incorpora en su cara exterior un recubrimiento con manta de lana mineral ISOVER tipo CLIMCOVER Roll Alu3 con un revestimiento de kraft + aluminio reforzado, que actua como soporte y barrera de vapor de 30 mm de espesor. Incluye parte proporcional estimada del (45%) de figuras, certificado de fabricación y certificado de clasificación de estanqueidad al aire.

| Código | Ud | Descripción | Rendimiento | Precio | Importe |
|---|---|---|---|---|---|
| PIBECV3008 | m² | M2 TRAMO RECTO CONAIRE PIB CLIMA EXTRAVER 30 ESPESOR 0,8 | 0.55 | 38.99 | 21.44 |
| PIBECV30F08 | m² | M2 FIGURA CONAIRE PIB CLIMA EXTRAVER 30 ESPESOR 0,8 | 0.45 | 52.74 | 23.73 |
|  |  | Total |  |  | 45.17 |

**CCRECP300855** m² Cond CONAIRE PIBCLIMA EXTRAVER rectangular 0,8mm 55 pct figuras, pared simple galva
Precio: 46.56
Fabricación y suministro de conductos CONAIRE PIB CLIMA EXTRAVER de geometría rectangular, tipo pared simple de acero galvanizado de 0,8 mm de espesor, calidad DX51D+Z250/275 con sistema de unión entre tramos rectos y figuras por medio de Perfil Integral Brida con junta perimetral tipo burlete el cual le confiere una estanqueidad CLASE B-2 segun norma de ensayo UNE EN-1366-9, incorpora en su cara exterior un recubrimiento con manta de lana mineral ISOVER tipo CLIMCOVER Roll Alu3 con un revestimiento de kraft + aluminio reforzado, que actua como soporte y barrera de vapor de 30 mm de espesor. Incluye parte proporcional estimada del (55%) de figuras, certificado de fabricación y certificado de clasificación de estanqueidad al aire.

| Código | Ud | Descripción | Rendimiento | Precio | Importe |
|---|---|---|---|---|---|
| PIBECV3008 | m² | M2 TRAMO RECTO CONAIRE PIB CLIMA EXTRAVER 30 ESPESOR 0,8 | 0.45 | 38.99 | 17.55 |
| PIBECV30F08 | m² | M2 FIGURA CONAIRE PIB CLIMA EXTRAVER 30 ESPESOR 0,8 | 0.55 | 52.74 | 29.01 |
|  |  | Total |  |  | 46.56 |

###### 04010301020103 Chapa 1mm

**CCRECP301015** m² Cond CONAIRE PIBCLIMA EXTRAVER rectangular 1,0mm 15 pct figuras, pared simple galva
Precio: 46.52
Fabricación y suministro de conductos CONAIRE PIB CLIMA EXTRAVER de geometría rectangular, tipo pared simple de acero galvanizado de 1mm de espesor, calidad DX51D+Z250/275 con sistema de unión entre tramos rectos y figuras por medio de Perfil Integral Brida con junta perimetral tipo burlete el cual le confiere una estanqueidad CLASE B-2 segun norma de ensayo UNE EN-1366-9, incorpora en su cara exterior un recubrimiento con manta de lana mineral ISOVER tipo CLIMCOVER Roll Alu3 con un revestimiento de kraft + aluminio reforzado, que actua como soporte y barrera de vapor de 30 mm de espesor. Incluye parte proporcional estimada del (15%) de figuras, certificado de fabricación y certificado de clasificación de estanqueidad al aire. Demas caracteristicas segun ficha técnica del fabricante.

| Código | Ud | Descripción | Rendimiento | Precio | Importe |
|---|---|---|---|---|---|
| PIBECV3010 | m² | M2 TRAMO RECTO CONAIRE PIB CLIMA EXTRAVER 30 ESPESOR 1,0 | 0.85 | 44.51 | 37.83 |
| PIBECV30F10 | m² | M2 FIGURA CONAIRE PIB CLIMA EXTRAVER 30 ESPESOR 1,0 | 0.15 | 57.91 | 8.69 |
|  |  | Total |  |  | 46.52 |

**CCRECP301025** m² Cond CONAIRE PIBCLIMA EXTRAVER rectangular 1,0mm 25 pct figuras, pared simple galva
Precio: 47.86
Fabricación y suministro de conductos CONAIRE PIB CLIMA EXTRAVER de geometría rectangular, tipo pared simple de acero galvanizado de 1mm de espesor, calidad DX51D+Z250/275 con sistema de unión entre tramos rectos y figuras por medio de Perfil Integral Brida con junta perimetral tipo burlete el cual le confiere una estanqueidad CLASE B-2 segun norma de ensayo UNE EN-1366-9, incorpora en su cara exterior un recubrimiento con manta de lana mineral ISOVER tipo CLIMCOVER Roll Alu3 con un revestimiento de kraft + aluminio reforzado, que actua como soporte y barrera de vapor de 30 mm de espesor. Incluye parte proporcional estimada del (25%) de figuras, certificado de fabricación y certificado de clasificación de estanqueidad al aire.

| Código | Ud | Descripción | Rendimiento | Precio | Importe |
|---|---|---|---|---|---|
| PIBECV3010 | m² | M2 TRAMO RECTO CONAIRE PIB CLIMA EXTRAVER 30 ESPESOR 1,0 | 0.75 | 44.51 | 33.38 |
| PIBECV30F10 | m² | M2 FIGURA CONAIRE PIB CLIMA EXTRAVER 30 ESPESOR 1,0 | 0.25 | 57.91 | 14.48 |
|  |  | Total |  |  | 47.86 |

**CCRECP301035** m² Cond CONAIRE PIBCLIMA EXTRAVER rectangular 1,0mm 35 pct figuras, pared simple galva
Precio: 49.2
Fabricación y suministro de conductos CONAIRE PIB CLIMA EXTRAVER de geometría rectangular, tipo pared simple de acero galvanizado de 1mm de espesor, calidad DX51D+Z250/275 con sistema de unión entre tramos rectos y figuras por medio de Perfil Integral Brida con junta perimetral tipo burlete el cual le confiere una estanqueidad CLASE B-2 segun norma de ensayo UNE EN-1366-9, incorpora en su cara exterior un recubrimiento con manta de lana mineral ISOVER tipo CLIMCOVER Roll Alu3 con un revestimiento de kraft + aluminio reforzado, que actua como soporte y barrera de vapor de 30 mm de espesor. Incluye parte proporcional estimada del (35%) de figuras, certificado de fabricación y certificado de clasificación de estanqueidad al aire.

| Código | Ud | Descripción | Rendimiento | Precio | Importe |
|---|---|---|---|---|---|
| PIBECV3010 | m² | M2 TRAMO RECTO CONAIRE PIB CLIMA EXTRAVER 30 ESPESOR 1,0 | 0.65 | 44.51 | 28.93 |
| PIBECV30F10 | m² | M2 FIGURA CONAIRE PIB CLIMA EXTRAVER 30 ESPESOR 1,0 | 0.35 | 57.91 | 20.27 |
|  |  | Total |  |  | 49.2 |

**CCRECP301045** m² Cond CONAIRE PIBCLIMA EXTRAVER rectangular 1,0mm 45 pct figuras, pared simple galva
Precio: 50.54
Fabricación y suministro de conductos CONAIRE PIB CLIMA EXTRAVER de geometría rectangular, tipo pared simple de acero galvanizado de 1mm de espesor, calidad DX51D+Z250/275 con sistema de unión entre tramos rectos y figuras por medio de Perfil Integral Brida con junta perimetral tipo burlete el cual le confiere una estanqueidad CLASE B-2 segun norma de ensayo UNE EN-1366-9, incorpora en su cara exterior un recubrimiento con manta de lana mineral ISOVER tipo CLIMCOVER Roll Alu3 con un revestimiento de kraft + aluminio reforzado, que actua como soporte y barrera de vapor de 30 mm de espesor. Incluye parte proporcional estimada del (45%) de figuras, certificado de fabricación y certificado de clasificación de estanqueidad al aire.

| Código | Ud | Descripción | Rendimiento | Precio | Importe |
|---|---|---|---|---|---|
| PIBECV3010 | m² | M2 TRAMO RECTO CONAIRE PIB CLIMA EXTRAVER 30 ESPESOR 1,0 | 0.55 | 44.51 | 24.48 |
| PIBECV30F10 | m² | M2 FIGURA CONAIRE PIB CLIMA EXTRAVER 30 ESPESOR 1,0 | 0.45 | 57.91 | 26.06 |
|  |  | Total |  |  | 50.54 |

**CCRECP301055** m² Cond CONAIRE PIBCLIMA EXTRAVER rectangular 1,0mm 55 pct figuras, pared simple galva
Precio: 51.88
Fabricación y suministro de conductos CONAIRE PIB CLIMA EXTRAVER de geometría rectangular, tipo pared simple de acero galvanizado de 1mm de espesor, calidad DX51D+Z250/275 con sistema de unión entre tramos rectos y figuras por medio de Perfil Integral Brida con junta perimetral tipo burlete el cual le confiere una estanqueidad CLASE B-2 segun norma de ensayo UNE EN-1366-9, incorpora en su cara exterior un recubrimiento con manta de lana mineral ISOVER tipo CLIMCOVER Roll Alu3 con un revestimiento de kraft + aluminio reforzado, que actua como soporte y barrera de vapor de 30 mm de espesor. Incluye parte proporcional estimada del (55%) de figuras, certificado de fabricación y certificado de clasificación de estanqueidad al aire.

| Código | Ud | Descripción | Rendimiento | Precio | Importe |
|---|---|---|---|---|---|
| PIBECV3010 | m² | M2 TRAMO RECTO CONAIRE PIB CLIMA EXTRAVER 30 ESPESOR 1,0 | 0.45 | 44.51 | 20.03 |
| PIBECV30F10 | m² | M2 FIGURA CONAIRE PIB CLIMA EXTRAVER 30 ESPESOR 1,0 | 0.55 | 57.91 | 31.85 |
|  |  | Total |  |  | 51.88 |

###### 040103010202 PIB EXTRACOVER 50

###### 04010301020201 Chapa 0,6 mm

**CCRECP500615** m² Cond CONAIRE PIBCLIMA EXTRACOVER 50 rectangular de 0,6 mm 15 pct figuras, pared simple galva
Precio: 34.71
Fabricación y suministro de conductos CONAIRE PIB CLIMA EXTRACOVER de geometría rectangular, tipo pared simple de acero galvanizado de 0,6 mm de espesor, calidad DX51D+Z250/275 con sistema de unión entre tramos rectos y figuras por medio de Perfil Integral Brida con junta perimetral tipo burlete el cual le confiere una estanqueidad CLASE B-2 segun norma de ensayo UNE EN-1366-9, incorpora en su cara exterior un recubrimiento con manta de lana mineral ISOVER tipo IBERCOVER de 50 mm de espesor, incluye parte proporcional estimada del (15%) de figuras, certificado de fabricación y certificado de clasificación de estanqueidad al aire.

| Código | Ud | Descripción | Rendimiento | Precio | Importe |
|---|---|---|---|---|---|
| PIBECV5006 | m² | M2 TRAMO RECTO CONAIRE PIB CLIMA EXTRACOVER 50 ESPESOR 0,6 | 0.85 | 32.61 | 27.72 |
| PIBECV50F06 | m² | M2 FIGURA CONAIRE PIB CLIMA EXTRACOVER 50 ESPESOR 0,6 | 0.15 | 46.59 | 6.99 |
|  |  | Total |  |  | 34.71 |

**CCRECP500625** m² Cond CONAIRE PIBCLIMA EXTRACOVER 50 rectangular de 0,6 mm 25 pct figuras, pared simple galva
Precio: 36.11
Fabricación y suministro de conductos CONAIRE PIB CLIMA EXTRACOVER de geometría rectangular, tipo pared simple de acero galvanizado de 0,6 mm de espesor, calidad DX51D+Z250/275 con sistema de unión entre tramos rectos y figuras por medio de Perfil Integral Brida con junta perimetral tipo burlete el cual le confiere una estanqueidad CLASE B-2 segun norma de ensayo UNE EN-1366-9, incorpora en su cara exterior un recubrimiento con manta de lana mineral ISOVER tipo IBERCOVER de 50 mm de espesor, incluye parte proporcional estimada del (25%) de figuras, certificado de fabricación y certificado de clasificación de estanqueidad al aire.

| Código | Ud | Descripción | Rendimiento | Precio | Importe |
|---|---|---|---|---|---|
| PIBECV5006 | m² | M2 TRAMO RECTO CONAIRE PIB CLIMA EXTRACOVER 50 ESPESOR 0,6 | 0.75 | 32.61 | 24.46 |
| PIBECV50F06 | m² | M2 FIGURA CONAIRE PIB CLIMA EXTRACOVER 50 ESPESOR 0,6 | 0.25 | 46.59 | 11.65 |
|  |  | Total |  |  | 36.11 |

**CCRECP500635** m² Cond CONAIRE PIBCLIMA EXTRACOVER 50 rectangular de 0,6 mm 35 pct figuras, pared simple galva
Precio: 37.51
Fabricación y suministro de conductos CONAIRE PIB CLIMA EXTRACOVER de geometría rectangular, tipo pared simple de acero galvanizado de 0,6 mm de espesor, calidad DX51D+Z250/275 con sistema de unión entre tramos rectos y figuras por medio de Perfil Integral Brida con junta perimetral tipo burlete el cual le confiere una estanqueidad CLASE B-2 segun norma de ensayo UNE EN-1366-9, incorpora en su cara exterior un recubrimiento con manta de lana mineral ISOVER tipo IBERCOVER de 50 mm de espesor, incluye parte proporcional estimada del (35%) de figuras, certificado de fabricación y certificado de clasificación de estanqueidad al aire.

| Código | Ud | Descripción | Rendimiento | Precio | Importe |
|---|---|---|---|---|---|
| PIBECV5006 | m² | M2 TRAMO RECTO CONAIRE PIB CLIMA EXTRACOVER 50 ESPESOR 0,6 | 0.65 | 32.61 | 21.20 |
| PIBECV50F06 | m² | M2 FIGURA CONAIRE PIB CLIMA EXTRACOVER 50 ESPESOR 0,6 | 0.35 | 46.59 | 16.31 |
|  |  | Total |  |  | 37.51 |

**CCRECP500645** m² Cond CONAIRE PIBCLIMA EXTRACOVER 50 rectangular de 0,6 mm 45 pct figuras, pared simple galva
Precio: 38.91
Fabricación y suministro de conductos CONAIRE PIB CLIMA EXTRACOVER de geometría rectangular, tipo pared simple de acero galvanizado de 0,6 mm de espesor, calidad DX51D+Z250/275 con sistema de unión entre tramos rectos y figuras por medio de Perfil Integral Brida con junta perimetral tipo burlete el cual le confiere una estanqueidad CLASE B-2 segun norma de ensayo UNE EN-1366-9, incorpora en su cara exterior un recubrimiento con manta de lana mineral ISOVER tipo IBERCOVER de 50 mm de espesor, incluye parte proporcional estimada del (45%) de figuras, certificado de fabricación y certificado de clasificación de estanqueidad al aire.

| Código | Ud | Descripción | Rendimiento | Precio | Importe |
|---|---|---|---|---|---|
| PIBECV5006 | m² | M2 TRAMO RECTO CONAIRE PIB CLIMA EXTRACOVER 50 ESPESOR 0,6 | 0.55 | 32.61 | 17.94 |
| PIBECV50F06 | m² | M2 FIGURA CONAIRE PIB CLIMA EXTRACOVER 50 ESPESOR 0,6 | 0.45 | 46.59 | 20.97 |
|  |  | Total |  |  | 38.91 |

**CCRECP500655** m² Cond CONAIRE PIBCLIMA EXTRACOVER 50 rectangular de 0,6 mm 55 pct figuras, pared simple galva
Precio: 40.29
Fabricación y suministro de conductos CONAIRE PIB CLIMA EXTRACOVER de geometría rectangular, tipo pared simple de acero galvanizado de 0,6 mm de espesor, calidad DX51D+Z250/275 con sistema de unión entre tramos rectos y figuras por medio de Perfil Integral Brida con junta perimetral tipo burlete el cual le confiere una estanqueidad CLASE B-2 segun norma de ensayo UNE EN-1366-9, incorpora en su cara exterior un recubrimiento con manta de lana mineral ISOVER tipo IBERCOVER de 50 mm de espesor, incluye parte proporcional estimada del (55%) de figuras, certificado de fabricación y certificado de clasificación de estanqueidad al aire.

| Código | Ud | Descripción | Rendimiento | Precio | Importe |
|---|---|---|---|---|---|
| PIBECV5006 | m² | M2 TRAMO RECTO CONAIRE PIB CLIMA EXTRACOVER 50 ESPESOR 0,6 | 0.45 | 32.61 | 14.67 |
| PIBECV50F06 | m² | M2 FIGURA CONAIRE PIB CLIMA EXTRACOVER 50 ESPESOR 0,6 | 0.55 | 46.59 | 25.62 |
|  |  | Total |  |  | 40.29 |

###### 04010301020202 Chapa 0,8 mm

**CCRECP500815** m² Cond CONAIRE PIBCLIMA EXTRACOVER 50 rectangular de 0,8 mm 15 pct figuras, pared simple galva
Precio: 39.93
Fabricación y suministro de conductos CONAIRE PIB CLIMA EXTRACOVER de geometría rectangular, tipo pared simple de acero galvanizado de 0,8 mm de espesor, calidad DX51D+Z250/275 con sistema de unión entre tramos rectos y figuras por medio de Perfil Integral Brida con junta perimetral tipo burlete el cual le confiere una estanqueidad CLASE B-2 segun norma de ensayo UNE EN-1366-9, incorpora en su cara exterior un recubrimiento con manta de lana mineral ISOVER tipo IBERCOVER de 50 mm de espesor, incluye parte proporcional estimada del (15%) de figuras, certificado de fabricación y certificado de clasificación de estanqueidad al aire.

| Código | Ud | Descripción | Rendimiento | Precio | Importe |
|---|---|---|---|---|---|
| PIBECV5008 | m² | M2 TRAMO RECTO CONAIRE PIB CLIMA EXTRACOVER 50 ESPESOR 0,8 | 0.85 | 37.88 | 32.20 |
| PIBECV50F08 | m² | M2 FIGURA CONAIRE PIB CLIMA EXTRACOVER 50 ESPESOR 0,8 | 0.15 | 51.51 | 7.73 |
|  |  | Total |  |  | 39.93 |

**CCRECP500825** m² Cond CONAIRE PIBCLIMA EXTRACOVER 50 rectangular de 0,8 mm 25 pct figuras, pared simple galva
Precio: 41.29
Fabricación y suministro de conductos CONAIRE PIB CLIMA EXTRACOVER de geometría rectangular, tipo pared simple de acero galvanizado de 0,8 mm de espesor, calidad DX51D+Z250/275 con sistema de unión entre tramos rectos y figuras por medio de Perfil Integral Brida con junta perimetral tipo burlete el cual le confiere una estanqueidad CLASE B-2 segun norma de ensayo UNE EN-1366-9, incorpora en su cara exterior un recubrimiento con manta de lana mineral ISOVER tipo IBERCOVER de 50 mm de espesor, incluye parte proporcional estimada del (25%) de figuras, certificado de fabricación y certificado de clasificación de estanqueidad al aire.

| Código | Ud | Descripción | Rendimiento | Precio | Importe |
|---|---|---|---|---|---|
| PIBECV5008 | m² | M2 TRAMO RECTO CONAIRE PIB CLIMA EXTRACOVER 50 ESPESOR 0,8 | 0.75 | 37.88 | 28.41 |
| PIBECV50F08 | m² | M2 FIGURA CONAIRE PIB CLIMA EXTRACOVER 50 ESPESOR 0,8 | 0.25 | 51.51 | 12.88 |
|  |  | Total |  |  | 41.29 |

**CCRECP500835** m² Cond CONAIRE PIBCLIMA EXTRACOVER 50 rectangular de 0,8 mm 35 pct figuras, pared simple galva
Precio: 42.65
Fabricación y suministro de conductos CONAIRE PIB CLIMA EXTRACOVER de geometría rectangular, tipo pared simple de acero galvanizado de 0,8 mm de espesor, calidad DX51D+Z250/275 con sistema de unión entre tramos rectos y figuras por medio de Perfil Integral Brida con junta perimetral tipo burlete el cual le confiere una estanqueidad CLASE B-2 segun norma de ensayo UNE EN-1366-9, incorpora en su cara exterior un recubrimiento con manta de lana mineral ISOVER tipo IBERCOVER de 50 mm de espesor, incluye parte proporcional estimada del (35%) de figuras, certificado de fabricación y certificado de clasificación de estanqueidad al aire.

| Código | Ud | Descripción | Rendimiento | Precio | Importe |
|---|---|---|---|---|---|
| PIBECV5008 | m² | M2 TRAMO RECTO CONAIRE PIB CLIMA EXTRACOVER 50 ESPESOR 0,8 | 0.65 | 37.88 | 24.62 |
| PIBECV50F08 | m² | M2 FIGURA CONAIRE PIB CLIMA EXTRACOVER 50 ESPESOR 0,8 | 0.35 | 51.51 | 18.03 |
|  |  | Total |  |  | 42.65 |

**CCRECP500845** m² Cond CONAIRE PIBCLIMA EXTRACOVER 50 rectangular de 0,8 mm 45 pct figuras, pared simple galva
Precio: 44.01
Fabricación y suministro de conductos CONAIRE PIB CLIMA EXTRACOVER de geometría rectangular, tipo pared simple de acero galvanizado de 0,8 mm de espesor, calidad DX51D+Z250/275 con sistema de unión entre tramos rectos y figuras por medio de Perfil Integral Brida con junta perimetral tipo burlete el cual le confiere una estanqueidad CLASE B-2 segun norma de ensayo UNE EN-1366-9, incorpora en su cara exterior un recubrimiento con manta de lana mineral ISOVER tipo IBERCOVER de 50 mm de espesor, incluye parte proporcional estimada del (45%) de figuras, certificado de fabricación y certificado de clasificación de estanqueidad al aire.

| Código | Ud | Descripción | Rendimiento | Precio | Importe |
|---|---|---|---|---|---|
| PIBECV5008 | m² | M2 TRAMO RECTO CONAIRE PIB CLIMA EXTRACOVER 50 ESPESOR 0,8 | 0.55 | 37.88 | 20.83 |
| PIBECV50F08 | m² | M2 FIGURA CONAIRE PIB CLIMA EXTRACOVER 50 ESPESOR 0,8 | 0.45 | 51.51 | 23.18 |
|  |  | Total |  |  | 44.01 |

**CCRECP500855** m² Cond CONAIRE PIBCLIMA EXTRACOVER 50 rectangular de 0,8 mm 55 pct figuras, pared simple galva
Precio: 45.38
Fabricación y suministro de conductos CONAIRE PIB CLIMA EXTRACOVER de geometría rectangular, tipo pared simple de acero galvanizado de 0,8 mm de espesor, calidad DX51D+Z250/275 con sistema de unión entre tramos rectos y figuras por medio de Perfil Integral Brida con junta perimetral tipo burlete el cual le confiere una estanqueidad CLASE B-2 segun norma de ensayo UNE EN-1366-9, incorpora en su cara exterior un recubrimiento con manta de lana mineral ISOVER tipo IBERCOVER de 50 mm de espesor, incluye parte proporcional estimada del (55%) de figuras, certificado de fabricación y certificado de clasificación de estanqueidad al aire.

| Código | Ud | Descripción | Rendimiento | Precio | Importe |
|---|---|---|---|---|---|
| PIBECV5008 | m² | M2 TRAMO RECTO CONAIRE PIB CLIMA EXTRACOVER 50 ESPESOR 0,8 | 0.45 | 37.88 | 17.05 |
| PIBECV50F08 | m² | M2 FIGURA CONAIRE PIB CLIMA EXTRACOVER 50 ESPESOR 0,8 | 0.55 | 51.51 | 28.33 |
|  |  | Total |  |  | 45.38 |

###### 04010301020203 Chapa 1 mm

**CCRECP501015** m² Cond CONAIRE PIBCLIMA EXTRACOVER 50 rectangular de 1 mm 15 pct figuras, pared simple galva
Precio: 45.41
Fabricación y suministro de conductos CONAIRE PIB CLIMA EXTRACOVER de geometría rectangular, tipo pared simple de acero galvanizado de 1 mm de espesor, calidad DX51D+Z250/275 con sistema de unión entre tramos rectos y figuras por medio de Perfil Integral Brida con junta perimetral tipo burlete el cual le confiere una estanqueidad CLASE B-2 segun norma de ensayo UNE EN-1366-9, incorpora en su cara exterior un recubrimiento con manta de lana mineral ISOVER tipo IBERCOVER de 50 mm de espesor, incluye parte proporcional estimada del (15%) de figuras, certificado de fabricación y certificado de clasificación de estanqueidad al aire.

| Código | Ud | Descripción | Rendimiento | Precio | Importe |
|---|---|---|---|---|---|
| PIBECV5010 | m² | M2 TRAMO RECTO CONAIRE PIB CLIMA EXTRACOVER 50 ESPESOR 1,0 | 0.85 | 43.42 | 36.91 |
| PIBECV50F10 | m² | M2 FIGURA CONAIRE PIB CLIMA EXTRACOVER 50 ESPESOR 1,0 | 0.15 | 56.68 | 8.50 |
|  |  | Total |  |  | 45.41 |

**CCRECP501025** m² Cond CONAIRE PIBCLIMA EXTRACOVER 50 rectangular de 1 mm 25 pct figuras, pared simple galva
Precio: 46.74
Fabricación y suministro de conductos CONAIRE PIB CLIMA EXTRACOVER de geometría rectangular, tipo pared simple de acero galvanizado de 1 mm de espesor, calidad DX51D+Z250/275 con sistema de unión entre tramos rectos y figuras por medio de Perfil Integral Brida con junta perimetral tipo burlete el cual le confiere una estanqueidad CLASE B-2 segun norma de ensayo UNE EN-1366-9, incorpora en su cara exterior un recubrimiento con manta de lana mineral ISOVER tipo IBERCOVER de 50 mm de espesor, incluye parte proporcional estimada del (25%) de figuras, certificado de fabricación y certificado de clasificación de estanqueidad al aire.

| Código | Ud | Descripción | Rendimiento | Precio | Importe |
|---|---|---|---|---|---|
| PIBECV5010 | m² | M2 TRAMO RECTO CONAIRE PIB CLIMA EXTRACOVER 50 ESPESOR 1,0 | 0.75 | 43.42 | 32.57 |
| PIBECV50F10 | m² | M2 FIGURA CONAIRE PIB CLIMA EXTRACOVER 50 ESPESOR 1,0 | 0.25 | 56.68 | 14.17 |
|  |  | Total |  |  | 46.74 |

**CCRECP501035** m² Cond CONAIRE PIBCLIMA EXTRACOVER 50 rectangular de 1 mm 35 pct figuras, pared simple galva
Precio: 48.06
Fabricación y suministro de conductos CONAIRE PIB CLIMA EXTRACOVER de geometría rectangular, tipo pared simple de acero galvanizado de 1 mm de espesor, calidad DX51D+Z250/275 con sistema de unión entre tramos rectos y figuras por medio de Perfil Integral Brida con junta perimetral tipo burlete el cual le confiere una estanqueidad CLASE B-2 segun norma de ensayo UNE EN-1366-9, incorpora en su cara exterior un recubrimiento con manta de lana mineral ISOVER tipo IBERCOVER de 50 mm de espesor, incluye parte proporcional estimada del (35%) de figuras, certificado de fabricación y certificado de clasificación de estanqueidad al aire.

| Código | Ud | Descripción | Rendimiento | Precio | Importe |
|---|---|---|---|---|---|
| PIBECV5010 | m² | M2 TRAMO RECTO CONAIRE PIB CLIMA EXTRACOVER 50 ESPESOR 1,0 | 0.65 | 43.42 | 28.22 |
| PIBECV50F10 | m² | M2 FIGURA CONAIRE PIB CLIMA EXTRACOVER 50 ESPESOR 1,0 | 0.35 | 56.68 | 19.84 |
|  |  | Total |  |  | 48.06 |

**CCRECP501045** m² Cond CONAIRE PIBCLIMA EXTRACOVER 50 rectangular de 1 mm 45 pct figuras, pared simple galva
Precio: 49.39
Fabricación y suministro de conductos CONAIRE PIB CLIMA EXTRACOVER de geometría rectangular, tipo pared simple de acero galvanizado de 1 mm de espesor, calidad DX51D+Z250/275 con sistema de unión entre tramos rectos y figuras por medio de Perfil Integral Brida con junta perimetral tipo burlete el cual le confiere una estanqueidad CLASE B-2 segun norma de ensayo UNE EN-1366-9, incorpora en su cara exterior un recubrimiento con manta de lana mineral ISOVER tipo IBERCOVER de 50 mm de espesor, incluye parte proporcional estimada del (45%) de figuras, certificado de fabricación y certificado de clasificación de estanqueidad al aire.

| Código | Ud | Descripción | Rendimiento | Precio | Importe |
|---|---|---|---|---|---|
| PIBECV5010 | m² | M2 TRAMO RECTO CONAIRE PIB CLIMA EXTRACOVER 50 ESPESOR 1,0 | 0.55 | 43.42 | 23.88 |
| PIBECV50F10 | m² | M2 FIGURA CONAIRE PIB CLIMA EXTRACOVER 50 ESPESOR 1,0 | 0.45 | 56.68 | 25.51 |
|  |  | Total |  |  | 49.39 |

**CCRECP501055** m² Cond CONAIRE PIBCLIMA EXTRACOVER 50 rectangular de 1 mm 55 pct figuras, pared simple galva
Precio: 50.71
Fabricación y suministro de conductos CONAIRE PIB CLIMA EXTRACOVER de geometría rectangular, tipo pared simple de acero galvanizado de 1 mm de espesor, calidad DX51D+Z250/275 con sistema de unión entre tramos rectos y figuras por medio de Perfil Integral Brida con junta perimetral tipo burlete el cual le confiere una estanqueidad CLASE B-2 segun norma de ensayo UNE EN-1366-9, incorpora en su cara exterior un recubrimiento con manta de lana mineral ISOVER tipo IBERCOVER de 50 mm de espesor, incluye parte proporcional estimada del (55%) de figuras, certificado de fabricación y certificado de clasificación de estanqueidad al aire.

| Código | Ud | Descripción | Rendimiento | Precio | Importe |
|---|---|---|---|---|---|
| PIBECV5010 | m² | M2 TRAMO RECTO CONAIRE PIB CLIMA EXTRACOVER 50 ESPESOR 1,0 | 0.45 | 43.42 | 19.54 |
| PIBECV50F10 | m² | M2 FIGURA CONAIRE PIB CLIMA EXTRACOVER 50 ESPESOR 1,0 | 0.55 | 56.68 | 31.17 |
|  |  | Total |  |  | 50.71 |

###### 0403010205 PIB EXTRAFLEX AL

###### 04010301030201 Espesor 9 mm

###### 0401030103020101 Chapa 0,6 mm

**CCREFA090615** m² Cond CONAIRE PIBCLIMA EXTRAFLEX AL-09 rectan de 0,6 mm 15 pct figuras, pared simple galva
Precio: 55.19
Fabricación y suministro de conductos CONAIRE PIB CLIMA EXTRAFLEX AL de geometría rectangular, tipo pared simple de acero galvanizado de 0,6 mm de espesor, calidad DX51D+Z250/275 con sistema de unión entre tramos rectos y figuras por medio de Perfil Integral Brida con junta perimetral tipo burlete el cual le confiere una estanqueidad CLASE B-2 segun norma de ensayo UNE EN-1366-9, incorpora en su cara exterior un aislamiento térmico de espuma elastómera de 09mm de espesor de celda cerrada adesivada por una de sus caras y con acabado en lamina aluminio en la otra, incluye parte proporcional estimada del (15%) de figuras, certificado de fabricación y certificado de clasificación de estanqueidad al aire.

| Código | Ud | Descripción | Rendimiento | Precio | Importe |
|---|---|---|---|---|---|
| PIBEFA0906 | m² | M2 TRAMO RECTO CONAIRE PIB CLIMA EXTRAFLEX AL-9 ESPESOR 0,6 | 0.85 | 52.46 | 44.59 |
| PIBEFA09F06 | m² | M2 FIGURA CONAIRE PIB CLIMA EXTRAFLEX AL-9 ESPESOR 0,6 | 0.15 | 70.69 | 10.60 |
|  |  | Total |  |  | 55.19 |

**CCREFA090625** m² Cond CONAIRE PIBCLIMA EXTRAFLEX AL-09 rectan de 0,6 mm 25 pct figuras, pared simple galva
Precio: 57.02
Fabricación y suministro de conductos CONAIRE PIB CLIMA EXTRAFLEX AL de geometría rectangular, tipo pared simple de acero galvanizado de 0,6 mm de espesor, calidad DX51D+Z250/275 con sistema de unión entre tramos rectos y figuras por medio de Perfil Integral Brida con junta perimetral tipo burlete el cual le confiere una estanqueidad CLASE B-2 segun norma de ensayo UNE EN-1366-9, incorpora en su cara exterior un aislamiento térmico de espuma elastómera de 09mm de espesor de celda cerrada adesivada por una de sus caras y con acabado en lamina aluminio en la otra, incluye parte proporcional estimada del (25%) de figuras, certificado de fabricación y certificado de clasificación de estanqueidad al aire.

| Código | Ud | Descripción | Rendimiento | Precio | Importe |
|---|---|---|---|---|---|
| PIBEFA0906 | m² | M2 TRAMO RECTO CONAIRE PIB CLIMA EXTRAFLEX AL-9 ESPESOR 0,6 | 0.75 | 52.46 | 39.35 |
| PIBEFA09F06 | m² | M2 FIGURA CONAIRE PIB CLIMA EXTRAFLEX AL-9 ESPESOR 0,6 | 0.25 | 70.69 | 17.67 |
|  |  | Total |  |  | 57.02 |

**CCREFA090635** m² Cond CONAIRE PIBCLIMA EXTRAFLEX AL-09 rectan de 0,6 mm 35 pct figuras, pared simple galva
Precio: 58.84
Fabricación y suministro de conductos CONAIRE PIB CLIMA EXTRAFLEX AL de geometría rectangular, tipo pared simple de acero galvanizado de 0,6 mm de espesor, calidad DX51D+Z250/275 con sistema de unión entre tramos rectos y figuras por medio de Perfil Integral Brida con junta perimetral tipo burlete el cual le confiere una estanqueidad CLASE B-2 segun norma de ensayo UNE EN-1366-9, incorpora en su cara exterior un aislamiento térmico de espuma elastómera de 09mm de espesor de celda cerrada adesivada por una de sus caras y con acabado en lamina aluminio en la otra, incluye parte proporcional estimada del (35%) de figuras, certificado de fabricación y certificado de clasificación de estanqueidad al aire.

| Código | Ud | Descripción | Rendimiento | Precio | Importe |
|---|---|---|---|---|---|
| PIBEFA0906 | m² | M2 TRAMO RECTO CONAIRE PIB CLIMA EXTRAFLEX AL-9 ESPESOR 0,6 | 0.65 | 52.46 | 34.10 |
| PIBEFA09F06 | m² | M2 FIGURA CONAIRE PIB CLIMA EXTRAFLEX AL-9 ESPESOR 0,6 | 0.35 | 70.69 | 24.74 |
|  |  | Total |  |  | 58.84 |

**CCREFA090645** m² Cond CONAIRE PIBCLIMA EXTRAFLEX AL-09 rectan de 0,6 mm 45 pct figuras, pared simple galva
Precio: 60.66
Fabricación y suministro de conductos CONAIRE PIB CLIMA EXTRAFLEX AL de geometría rectangular, tipo pared simple de acero galvanizado de 0,6 mm de espesor, calidad DX51D+Z250/275 con sistema de unión entre tramos rectos y figuras por medio de Perfil Integral Brida con junta perimetral tipo burlete el cual le confiere una estanqueidad CLASE B-2 segun norma de ensayo UNE EN-1366-9, incorpora en su cara exterior un aislamiento térmico de espuma elastómera de 09mm de espesor de celda cerrada adesivada por una de sus caras y con acabado en lamina aluminio en la otra, incluye parte proporcional estimada del (45%) de figuras, certificado de fabricación y certificado de clasificación de estanqueidad al aire.

| Código | Ud | Descripción | Rendimiento | Precio | Importe |
|---|---|---|---|---|---|
| PIBEFA0906 | m² | M2 TRAMO RECTO CONAIRE PIB CLIMA EXTRAFLEX AL-9 ESPESOR 0,6 | 0.55 | 52.46 | 28.85 |
| PIBEFA09F06 | m² | M2 FIGURA CONAIRE PIB CLIMA EXTRAFLEX AL-9 ESPESOR 0,6 | 0.45 | 70.69 | 31.81 |
|  |  | Total |  |  | 60.66 |

**CCREFA090655** m² Cond CONAIRE PIBCLIMA EXTRAFLEX AL-09 rectan de 0,6 mm 55 pct figuras, pared simple galva
Precio: 62.49
Fabricación y suministro de conductos CONAIRE PIB CLIMA EXTRAFLEX AL de geometría rectangular, tipo pared simple de acero galvanizado de 0,6 mm de espesor, calidad DX51D+Z250/275 con sistema de unión entre tramos rectos y figuras por medio de Perfil Integral Brida con junta perimetral tipo burlete el cual le confiere una estanqueidad CLASE B-2 segun norma de ensayo UNE EN-1366-9, incorpora en su cara exterior un aislamiento térmico de espuma elastómera de 09mm de espesor de celda cerrada adesivada por una de sus caras y con acabado en lamina aluminio en la otra, incluye parte proporcional estimada del (55%) de figuras, certificado de fabricación y certificado de clasificación de estanqueidad al aire.

| Código | Ud | Descripción | Rendimiento | Precio | Importe |
|---|---|---|---|---|---|
| PIBEFA0906 | m² | M2 TRAMO RECTO CONAIRE PIB CLIMA EXTRAFLEX AL-9 ESPESOR 0,6 | 0.45 | 52.46 | 23.61 |
| PIBEFA09F06 | m² | M2 FIGURA CONAIRE PIB CLIMA EXTRAFLEX AL-9 ESPESOR 0,6 | 0.55 | 70.69 | 38.88 |
|  |  | Total |  |  | 62.49 |

###### 0401030103020102 Chapa 0,8 mm

**CCREFA090815** m² Cond CONAIRE PIBCLIMA EXTRAFLEX AL-09 rectan de 0,8 mm 15 pct figuras, pared simple galva
Precio: 61.24
Fabricación y suministro de conductos CONAIRE PIB CLIMA EXTRAFLEX AL de geometría rectangular, tipo pared simple de acero galvanizado de 0,8 mm de espesor, calidad DX51D+Z250/275 con sistema de unión entre tramos rectos y figuras por medio de Perfil Integral Brida con junta perimetral tipo burlete el cual le confiere una estanqueidad CLASE B-2 segun norma de ensayo UNE EN-1366-9, incorpora en su cara exterior un aislamiento térmico de espuma elastómera de 09mm de espesor de celda cerrada adesivada por una de sus caras y con acabado en lamina aluminio en la otra, incluye parte proporcional estimada del (15%) de figuras, certificado de fabricación y certificado de clasificación de estanqueidad al aire.

| Código | Ud | Descripción | Rendimiento | Precio | Importe |
|---|---|---|---|---|---|
| PIBEFA0908 | m² | M2 TRAMO RECTO CONAIRE PIB CLIMA EXTRAFLEX AL-9 ESPESOR 0,8 | 0.85 | 58.54 | 49.76 |
| PIBEFA09F08 | m² | M2 FIGURA CONAIRE PIB CLIMA EXTRAFLEX AL-9 ESPESOR 0,8 | 0.15 | 76.53 | 11.48 |
|  |  | Total |  |  | 61.24 |

**CCREFA090825** m² Cond CONAIRE PIBCLIMA EXTRAFLEX AL-09 rectan de 0,8 mm 25 pct figuras, pared simple galva
Precio: 63.04
Fabricación y suministro de conductos CONAIRE PIB CLIMA EXTRAFLEX AL de geometría rectangular, tipo pared simple de acero galvanizado de 0,8 mm de espesor, calidad DX51D+Z250/275 con sistema de unión entre tramos rectos y figuras por medio de Perfil Integral Brida con junta perimetral tipo burlete el cual le confiere una estanqueidad CLASE B-2 segun norma de ensayo UNE EN-1366-9, incorpora en su cara exterior un aislamiento térmico de espuma elastómera de 09mm de espesor de celda cerrada adesivada por una de sus caras y con acabado en lamina aluminio en la otra, incluye parte proporcional estimada del (25%) de figuras, certificado de fabricación y certificado de clasificación de estanqueidad al aire.

| Código | Ud | Descripción | Rendimiento | Precio | Importe |
|---|---|---|---|---|---|
| PIBEFA0908 | m² | M2 TRAMO RECTO CONAIRE PIB CLIMA EXTRAFLEX AL-9 ESPESOR 0,8 | 0.75 | 58.54 | 43.91 |
| PIBEFA09F08 | m² | M2 FIGURA CONAIRE PIB CLIMA EXTRAFLEX AL-9 ESPESOR 0,8 | 0.25 | 76.53 | 19.13 |
|  |  | Total |  |  | 63.04 |

**CCREFA090835** m² Cond CONAIRE PIBCLIMA EXTRAFLEX AL-09 rectan de 0,8 mm 35 pct figuras, pared simple galva
Precio: 64.84
Fabricación y suministro de conductos CONAIRE PIB CLIMA EXTRAFLEX AL de geometría rectangular, tipo pared simple de acero galvanizado de 0,8 mm de espesor, calidad DX51D+Z250/275 con sistema de unión entre tramos rectos y figuras por medio de Perfil Integral Brida con junta perimetral tipo burlete el cual le confiere una estanqueidad CLASE B-2 segun norma de ensayo UNE EN-1366-9, incorpora en su cara exterior un aislamiento térmico de espuma elastómera de 09mm de espesor de celda cerrada adesivada por una de sus caras y con acabado en lamina aluminio en la otra, incluye parte proporcional estimada del (35%) de figuras, certificado de fabricación y certificado de clasificación de estanqueidad al aire.

| Código | Ud | Descripción | Rendimiento | Precio | Importe |
|---|---|---|---|---|---|
| PIBEFA0908 | m² | M2 TRAMO RECTO CONAIRE PIB CLIMA EXTRAFLEX AL-9 ESPESOR 0,8 | 0.65 | 58.54 | 38.05 |
| PIBEFA09F08 | m² | M2 FIGURA CONAIRE PIB CLIMA EXTRAFLEX AL-9 ESPESOR 0,8 | 0.35 | 76.53 | 26.79 |
|  |  | Total |  |  | 64.84 |

**CCREFA090845** m² Cond CONAIRE PIBCLIMA EXTRAFLEX AL-09 rectan de 0,8 mm 45 pct figuras, pared simple galva
Precio: 66.64
Fabricación y suministro de conductos CONAIRE PIB CLIMA EXTRAFLEX AL de geometría rectangular, tipo pared simple de acero galvanizado de 0,8 mm de espesor, calidad DX51D+Z250/275 con sistema de unión entre tramos rectos y figuras por medio de Perfil Integral Brida con junta perimetral tipo burlete el cual le confiere una estanqueidad CLASE B-2 segun norma de ensayo UNE EN-1366-9, incorpora en su cara exterior un aislamiento térmico de espuma elastómera de 09mm de espesor de celda cerrada adesivada por una de sus caras y con acabado en lamina aluminio en la otra, incluye parte proporcional estimada del (45%) de figuras, certificado de fabricación y certificado de clasificación de estanqueidad al aire.

| Código | Ud | Descripción | Rendimiento | Precio | Importe |
|---|---|---|---|---|---|
| PIBEFA0908 | m² | M2 TRAMO RECTO CONAIRE PIB CLIMA EXTRAFLEX AL-9 ESPESOR 0,8 | 0.55 | 58.54 | 32.20 |
| PIBEFA09F08 | m² | M2 FIGURA CONAIRE PIB CLIMA EXTRAFLEX AL-9 ESPESOR 0,8 | 0.45 | 76.53 | 34.44 |
|  |  | Total |  |  | 66.64 |

**CCREFA090855** m² Cond CONAIRE PIBCLIMA EXTRAFLEX AL-09 rectan de 0,8 mm 55 pct figuras, pared simple galva
Precio: 68.43
Fabricación y suministro de conductos CONAIRE PIB CLIMA EXTRAFLEX AL de geometría rectangular, tipo pared simple de acero galvanizado de 0,8 mm de espesor, calidad DX51D+Z250/275 con sistema de unión entre tramos rectos y figuras por medio de Perfil Integral Brida con junta perimetral tipo burlete el cual le confiere una estanqueidad CLASE B-2 segun norma de ensayo UNE EN-1366-9, incorpora en su cara exterior un aislamiento térmico de espuma elastómera de 09mm de espesor de celda cerrada adesivada por una de sus caras y con acabado en lamina aluminio en la otra, incluye parte proporcional estimada del (55%) de figuras, certificado de fabricación y certificado de clasificación de estanqueidad al aire.

| Código | Ud | Descripción | Rendimiento | Precio | Importe |
|---|---|---|---|---|---|
| PIBEFA0908 | m² | M2 TRAMO RECTO CONAIRE PIB CLIMA EXTRAFLEX AL-9 ESPESOR 0,8 | 0.45 | 58.54 | 26.34 |
| PIBEFA09F08 | m² | M2 FIGURA CONAIRE PIB CLIMA EXTRAFLEX AL-9 ESPESOR 0,8 | 0.55 | 76.53 | 42.09 |
|  |  | Total |  |  | 68.43 |

###### 0401030103020103 Chapa 1 mm

**CCREFA091015** m² Cond CONAIRE PIBCLIMA EXTRAFLEX AL-09 rectan de 1 mm 15 pct figuras, pared simple galva
Precio: 67.49
Fabricación y suministro de conductos CONAIRE PIB CLIMA EXTRAFLEX AL de geometría rectangular, tipo pared simple de acero galvanizado de 1 mm de espesor, calidad DX51D+Z250/275 con sistema de unión entre tramos rectos y figuras por medio de Perfil Integral Brida con junta perimetral tipo burlete el cual le confiere una estanqueidad CLASE B-2 segun norma de ensayo UNE EN-1366-9, incorpora en su cara exterior un aislamiento térmico de espuma elastómera de 09mm de espesor de celda cerrada adesivada por una de sus caras y con acabado en lamina aluminio en la otra, incluye parte proporcional estimada del (15%) de figuras, certificado de fabricación y certificado de clasificación de estanqueidad al aire.

| Código | Ud | Descripción | Rendimiento | Precio | Importe |
|---|---|---|---|---|---|
| PIBEFA0910 | m² | M2 TRAMO RECTO CONAIRE PIB CLIMA EXTRAFLEX AL-9 ESPESOR 1,0 | 0.85 | 64.82 | 55.10 |
| PIBEFA09F10 | m² | M2 FIGURA CONAIRE PIB CLIMA EXTRAFLEX AL-9 ESPESOR 1,0 | 0.15 | 82.58 | 12.39 |
|  |  | Total |  |  | 67.49 |

**CCREFA091025** m² Cond CONAIRE PIBCLIMA EXTRAFLEX AL-09 rectan de 1 mm 25 pct figuras, pared simple galva
Precio: 69.27
Fabricación y suministro de conductos CONAIRE PIB CLIMA EXTRAFLEX AL de geometría rectangular, tipo pared simple de acero galvanizado de 1 mm de espesor, calidad DX51D+Z250/275 con sistema de unión entre tramos rectos y figuras por medio de Perfil Integral Brida con junta perimetral tipo burlete el cual le confiere una estanqueidad CLASE B-2 segun norma de ensayo UNE EN-1366-9, incorpora en su cara exterior un aislamiento térmico de espuma elastómera de 09mm de espesor de celda cerrada adesivada por una de sus caras y con acabado en lamina aluminio en la otra, incluye parte proporcional estimada del (25%) de figuras, certificado de fabricación y certificado de clasificación de estanqueidad al aire.

| Código | Ud | Descripción | Rendimiento | Precio | Importe |
|---|---|---|---|---|---|
| PIBEFA0910 | m² | M2 TRAMO RECTO CONAIRE PIB CLIMA EXTRAFLEX AL-9 ESPESOR 1,0 | 0.75 | 64.82 | 48.62 |
| PIBEFA09F10 | m² | M2 FIGURA CONAIRE PIB CLIMA EXTRAFLEX AL-9 ESPESOR 1,0 | 0.25 | 82.58 | 20.65 |
|  |  | Total |  |  | 69.27 |

**CCREFA091035** m² Cond CONAIRE PIBCLIMA EXTRAFLEX AL-09 rectan de 1 mm 35 pct figuras, pared simple galva
Precio: 71.03
Fabricación y suministro de conductos CONAIRE PIB CLIMA EXTRAFLEX AL de geometría rectangular, tipo pared simple de acero galvanizado de 1 mm de espesor, calidad DX51D+Z250/275 con sistema de unión entre tramos rectos y figuras por medio de Perfil Integral Brida con junta perimetral tipo burlete el cual le confiere una estanqueidad CLASE B-2 segun norma de ensayo UNE EN-1366-9, incorpora en su cara exterior un aislamiento térmico de espuma elastómera de 09mm de espesor de celda cerrada adesivada por una de sus caras y con acabado en lamina aluminio en la otra, incluye parte proporcional estimada del (35%) de figuras, certificado de fabricación y certificado de clasificación de estanqueidad al aire.

| Código | Ud | Descripción | Rendimiento | Precio | Importe |
|---|---|---|---|---|---|
| PIBEFA0910 | m² | M2 TRAMO RECTO CONAIRE PIB CLIMA EXTRAFLEX AL-9 ESPESOR 1,0 | 0.65 | 64.82 | 42.13 |
| PIBEFA09F10 | m² | M2 FIGURA CONAIRE PIB CLIMA EXTRAFLEX AL-9 ESPESOR 1,0 | 0.35 | 82.58 | 28.90 |
|  |  | Total |  |  | 71.03 |

**CCREFA091045** m² Cond CONAIRE PIBCLIMA EXTRAFLEX AL-09 rectan de 1 mm 45 pct figuras, pared simple galva
Precio: 72.81
Fabricación y suministro de conductos CONAIRE PIB CLIMA EXTRAFLEX AL de geometría rectangular, tipo pared simple de acero galvanizado de 1 mm de espesor, calidad DX51D+Z250/275 con sistema de unión entre tramos rectos y figuras por medio de Perfil Integral Brida con junta perimetral tipo burlete el cual le confiere una estanqueidad CLASE B-2 segun norma de ensayo UNE EN-1366-9, incorpora en su cara exterior un aislamiento térmico de espuma elastómera de 09mm de espesor de celda cerrada adesivada por una de sus caras y con acabado en lamina aluminio en la otra, incluye parte proporcional estimada del (45%) de figuras, certificado de fabricación y certificado de clasificación de estanqueidad al aire.

| Código | Ud | Descripción | Rendimiento | Precio | Importe |
|---|---|---|---|---|---|
| PIBEFA0910 | m² | M2 TRAMO RECTO CONAIRE PIB CLIMA EXTRAFLEX AL-9 ESPESOR 1,0 | 0.55 | 64.82 | 35.65 |
| PIBEFA09F10 | m² | M2 FIGURA CONAIRE PIB CLIMA EXTRAFLEX AL-9 ESPESOR 1,0 | 0.45 | 82.58 | 37.16 |
|  |  | Total |  |  | 72.81 |

**CCREFA091055** m² Cond CONAIRE PIBCLIMA EXTRAFLEX AL-09 rectan de 1 mm 55 pct figuras, pared simple galva
Precio: 74.59
Fabricación y suministro de conductos CONAIRE PIB CLIMA EXTRAFLEX AL de geometría rectangular, tipo pared simple de acero galvanizado de 1 mm de espesor, calidad DX51D+Z250/275 con sistema de unión entre tramos rectos y figuras por medio de Perfil Integral Brida con junta perimetral tipo burlete el cual le confiere una estanqueidad CLASE B-2 segun norma de ensayo UNE EN-1366-9, incorpora en su cara exterior un aislamiento térmico de espuma elastómera de 09mm de espesor de celda cerrada adesivada por una de sus caras y con acabado en lamina aluminio en la otra, incluye parte proporcional estimada del (55%) de figuras, certificado de fabricación y certificado de clasificación de estanqueidad al aire.

| Código | Ud | Descripción | Rendimiento | Precio | Importe |
|---|---|---|---|---|---|
| PIBEFA0910 | m² | M2 TRAMO RECTO CONAIRE PIB CLIMA EXTRAFLEX AL-9 ESPESOR 1,0 | 0.45 | 64.82 | 29.17 |
| PIBEFA09F10 | m² | M2 FIGURA CONAIRE PIB CLIMA EXTRAFLEX AL-9 ESPESOR 1,0 | 0.55 | 82.58 | 45.42 |
|  |  | Total |  |  | 74.59 |

###### 04010301030202 Espesor 13 mm

###### 0401030103020201 Chapa 0,6 mm

**CCREFA130615** m² Cond CONAIRE PIBCLIMA EXTRAFLEX AL-13 rectan de 0,6 mm 15 pct figuras, pared simple galva
Precio: 60.12
Fabricación y suministro de conductos CONAIRE PIB CLIMA EXTRAFLEX AL de geometría rectangular, tipo pared simple de acero galvanizado de 0,6 mm de espesor, calidad DX51D+Z250/275 con sistema de unión entre tramos rectos y figuras por medio de Perfil Integral Brida con junta perimetral tipo burlete el cual le confiere una estanqueidad CLASE B-2 segun norma de ensayo UNE EN-1366-9, incorpora en su cara exterior un aislamiento térmico de espuma elastómera de 13mm de espesor de celda cerrada adesivada por una de sus caras y con acabado en lamina aluminio en la otra, incluye parte proporcional estimada del (15%) de figuras, certificado de fabricación y certificado de clasificación de estanqueidad al aire.

| Código | Ud | Descripción | Rendimiento | Precio | Importe |
|---|---|---|---|---|---|
| PIBEFA1206 | m² | M2 TRAMO RECTO CONAIRE PIB CLIMA EXTRAFLEX AL-13 ESPESOR 0,6 | 0.85 | 57.32 | 48.72 |
| PIBEFA12F06 | m² | M2 FIGURA CONAIRE PIB CLIMA EXTRAFLEX AL-13 ESPESOR 0,6 | 0.15 | 76.01 | 11.40 |
|  |  | Total |  |  | 60.12 |

**CCREFA130625** m² Cond CONAIRE PIBCLIMA EXTRAFLEX AL-13 rectan de 0,6 mm 25 pct figuras, pared simple galva
Precio: 61.99
Fabricación y suministro de conductos CONAIRE PIB CLIMA EXTRAFLEX AL de geometría rectangular, tipo pared simple de acero galvanizado de 0,6 mm de espesor, calidad DX51D+Z250/275 con sistema de unión entre tramos rectos y figuras por medio de Perfil Integral Brida con junta perimetral tipo burlete el cual le confiere una estanqueidad CLASE B-2 segun norma de ensayo UNE EN-1366-9, incorpora en su cara exterior un aislamiento térmico de espuma elastómera de 13mm de espesor de celda cerrada adesivada por una de sus caras y con acabado en lamina aluminio en la otra, incluye parte proporcional estimada del (25%) de figuras, certificado de fabricación y certificado de clasificación de estanqueidad al aire.

| Código | Ud | Descripción | Rendimiento | Precio | Importe |
|---|---|---|---|---|---|
| PIBEFA1206 | m² | M2 TRAMO RECTO CONAIRE PIB CLIMA EXTRAFLEX AL-13 ESPESOR 0,6 | 0.75 | 57.32 | 42.99 |
| PIBEFA12F06 | m² | M2 FIGURA CONAIRE PIB CLIMA EXTRAFLEX AL-13 ESPESOR 0,6 | 0.25 | 76.01 | 19.00 |
|  |  | Total |  |  | 61.99 |

**CCREFA130635** m² Cond CONAIRE PIBCLIMA EXTRAFLEX AL-13 rectan de 0,6 mm 35 pct figuras, pared simple galva
Precio: 63.86
Fabricación y suministro de conductos CONAIRE PIB CLIMA EXTRAFLEX AL de geometría rectangular, tipo pared simple de acero galvanizado de 0,6 mm de espesor, calidad DX51D+Z250/275 con sistema de unión entre tramos rectos y figuras por medio de Perfil Integral Brida con junta perimetral tipo burlete el cual le confiere una estanqueidad CLASE B-2 segun norma de ensayo UNE EN-1366-9, incorpora en su cara exterior un aislamiento térmico de espuma elastómera de 13mm de espesor de celda cerrada adesivada por una de sus caras y con acabado en lamina aluminio en la otra, incluye parte proporcional estimada del (35%) de figuras, certificado de fabricación y certificado de clasificación de estanqueidad al aire.

| Código | Ud | Descripción | Rendimiento | Precio | Importe |
|---|---|---|---|---|---|
| PIBEFA1206 | m² | M2 TRAMO RECTO CONAIRE PIB CLIMA EXTRAFLEX AL-13 ESPESOR 0,6 | 0.65 | 57.32 | 37.26 |
| PIBEFA12F06 | m² | M2 FIGURA CONAIRE PIB CLIMA EXTRAFLEX AL-13 ESPESOR 0,6 | 0.35 | 76.01 | 26.60 |
|  |  | Total |  |  | 63.86 |

**CCREFA130645** m² Cond CONAIRE PIBCLIMA EXTRAFLEX AL-13 rectan de 0,6 mm 45 pct figuras, pared simple galva
Precio: 65.73
Fabricación y suministro de conductos CONAIRE PIB CLIMA EXTRAFLEX AL de geometría rectangular, tipo pared simple de acero galvanizado de 0,6 mm de espesor, calidad DX51D+Z250/275 con sistema de unión entre tramos rectos y figuras por medio de Perfil Integral Brida con junta perimetral tipo burlete el cual le confiere una estanqueidad CLASE B-2 segun norma de ensayo UNE EN-1366-9, incorpora en su cara exterior un aislamiento térmico de espuma elastómera de 13mm de espesor de celda cerrada adesivada por una de sus caras y con acabado en lamina aluminio en la otra, incluye parte proporcional estimada del (45%) de figuras, certificado de fabricación y certificado de clasificación de estanqueidad al aire.

| Código | Ud | Descripción | Rendimiento | Precio | Importe |
|---|---|---|---|---|---|
| PIBEFA1206 | m² | M2 TRAMO RECTO CONAIRE PIB CLIMA EXTRAFLEX AL-13 ESPESOR 0,6 | 0.55 | 57.32 | 31.53 |
| PIBEFA12F06 | m² | M2 FIGURA CONAIRE PIB CLIMA EXTRAFLEX AL-13 ESPESOR 0,6 | 0.45 | 76.01 | 34.20 |
|  |  | Total |  |  | 65.73 |

**CCREFA130655** m² Cond CONAIRE PIBCLIMA EXTRAFLEX AL-13 rectan de 0,6 mm 55 pct figuras, pared simple galva
Precio: 67.6
Fabricación y suministro de conductos CONAIRE PIB CLIMA EXTRAFLEX AL de geometría rectangular, tipo pared simple de acero galvanizado de 0,6 mm de espesor, calidad DX51D+Z250/275 con sistema de unión entre tramos rectos y figuras por medio de Perfil Integral Brida con junta perimetral tipo burlete el cual le confiere una estanqueidad CLASE B-2 segun norma de ensayo UNE EN-1366-9, incorpora en su cara exterior un aislamiento térmico de espuma elastómera de 13mm de espesor de celda cerrada adesivada por una de sus caras y con acabado en lamina aluminio en la otra, incluye parte proporcional estimada del (55%) de figuras, certificado de fabricación y certificado de clasificación de estanqueidad al aire.

| Código | Ud | Descripción | Rendimiento | Precio | Importe |
|---|---|---|---|---|---|
| PIBEFA1206 | m² | M2 TRAMO RECTO CONAIRE PIB CLIMA EXTRAFLEX AL-13 ESPESOR 0,6 | 0.45 | 57.32 | 25.79 |
| PIBEFA12F06 | m² | M2 FIGURA CONAIRE PIB CLIMA EXTRAFLEX AL-13 ESPESOR 0,6 | 0.55 | 76.01 | 41.81 |
|  |  | Total |  |  | 67.6 |

###### 0401030103020202 Chapa 0,8 mm

**CCREFA130815** m² Cond CONAIRE PIBCLIMA EXTRAFLEX AL-13 rectan de 0,8 mm 15 pct figuras, pared simple galva
Precio: 66.16
Fabricación y suministro de conductos CONAIRE PIB CLIMA EXTRAFLEX AL de geometría rectangular, tipo pared simple de acero galvanizado de 0,8 mm de espesor, calidad DX51D+Z250/275 con sistema de unión entre tramos rectos y figuras por medio de Perfil Integral Brida con junta perimetral tipo burlete el cual le confiere una estanqueidad CLASE B-2 segun norma de ensayo UNE EN-1366-9, incorpora en su cara exterior un aislamiento térmico de espuma elastómera de 13mm de espesor de celda cerrada adesivada por una de sus caras y con acabado en lamina aluminio en la otra, incluye parte proporcional estimada del (15%) de figuras, certificado de fabricación y certificado de clasificación de estanqueidad al aire.

| Código | Ud | Descripción | Rendimiento | Precio | Importe |
|---|---|---|---|---|---|
| PIBEFA1208 | m² | M2 TRAMO RECTO CONAIRE PIB CLIMA EXTRAFLEX AL-13 ESPESOR 0,8 | 0.85 | 63.39 | 53.88 |
| PIBEFA12F08 | m² | M2 FIGURA CONAIRE PIB CLIMA EXTRAFLEX AL-13 ESPESOR 0,8 | 0.15 | 81.85 | 12.28 |
|  |  | Total |  |  | 66.16 |

**CCREFA130825** m² Cond CONAIRE PIBCLIMA EXTRAFLEX AL-13 rectan de 0,8 mm 25 pct figuras, pared simple galva
Precio: 68
Fabricación y suministro de conductos CONAIRE PIB CLIMA EXTRAFLEX AL de geometría rectangular, tipo pared simple de acero galvanizado de 0,8 mm de espesor, calidad DX51D+Z250/275 con sistema de unión entre tramos rectos y figuras por medio de Perfil Integral Brida con junta perimetral tipo burlete el cual le confiere una estanqueidad CLASE B-2 segun norma de ensayo UNE EN-1366-9, incorpora en su cara exterior un aislamiento térmico de espuma elastómera de 13mm de espesor de celda cerrada adesivada por una de sus caras y con acabado en lamina aluminio en la otra, incluye parte proporcional estimada del (25%) de figuras, certificado de fabricación y certificado de clasificación de estanqueidad al aire.

| Código | Ud | Descripción | Rendimiento | Precio | Importe |
|---|---|---|---|---|---|
| PIBEFA1208 | m² | M2 TRAMO RECTO CONAIRE PIB CLIMA EXTRAFLEX AL-13 ESPESOR 0,8 | 0.75 | 63.39 | 47.54 |
| PIBEFA12F08 | m² | M2 FIGURA CONAIRE PIB CLIMA EXTRAFLEX AL-13 ESPESOR 0,8 | 0.25 | 81.85 | 20.46 |
|  |  | Total |  |  | 68 |

**CCREFA130835** m² Cond CONAIRE PIBCLIMA EXTRAFLEX AL-13 rectan de 0,8 mm 35 pct figuras, pared simple galva
Precio: 69.85
Fabricación y suministro de conductos CONAIRE PIB CLIMA EXTRAFLEX AL de geometría rectangular, tipo pared simple de acero galvanizado de 0,8 mm de espesor, calidad DX51D+Z250/275 con sistema de unión entre tramos rectos y figuras por medio de Perfil Integral Brida con junta perimetral tipo burlete el cual le confiere una estanqueidad CLASE B-2 segun norma de ensayo UNE EN-1366-9, incorpora en su cara exterior un aislamiento térmico de espuma elastómera de 13mm de espesor de celda cerrada adesivada por una de sus caras y con acabado en lamina aluminio en la otra, incluye parte proporcional estimada del (35%) de figuras, certificado de fabricación y certificado de clasificación de estanqueidad al aire.

| Código | Ud | Descripción | Rendimiento | Precio | Importe |
|---|---|---|---|---|---|
| PIBEFA1208 | m² | M2 TRAMO RECTO CONAIRE PIB CLIMA EXTRAFLEX AL-13 ESPESOR 0,8 | 0.65 | 63.39 | 41.20 |
| PIBEFA12F08 | m² | M2 FIGURA CONAIRE PIB CLIMA EXTRAFLEX AL-13 ESPESOR 0,8 | 0.35 | 81.85 | 28.65 |
|  |  | Total |  |  | 69.85 |

**CCREFA130845** m² Cond CONAIRE PIBCLIMA EXTRAFLEX AL-13 rectan de 0,8 mm 45 pct figuras, pared simple galva
Precio: 71.69
Fabricación y suministro de conductos CONAIRE PIB CLIMA EXTRAFLEX AL de geometría rectangular, tipo pared simple de acero galvanizado de 0,8 mm de espesor, calidad DX51D+Z250/275 con sistema de unión entre tramos rectos y figuras por medio de Perfil Integral Brida con junta perimetral tipo burlete el cual le confiere una estanqueidad CLASE B-2 segun norma de ensayo UNE EN-1366-9, incorpora en su cara exterior un aislamiento térmico de espuma elastómera de 13mm de espesor de celda cerrada adesivada por una de sus caras y con acabado en lamina aluminio en la otra, incluye parte proporcional estimada del (45%) de figuras, certificado de fabricación y certificado de clasificación de estanqueidad al aire.

| Código | Ud | Descripción | Rendimiento | Precio | Importe |
|---|---|---|---|---|---|
| PIBEFA1208 | m² | M2 TRAMO RECTO CONAIRE PIB CLIMA EXTRAFLEX AL-13 ESPESOR 0,8 | 0.55 | 63.39 | 34.86 |
| PIBEFA12F08 | m² | M2 FIGURA CONAIRE PIB CLIMA EXTRAFLEX AL-13 ESPESOR 0,8 | 0.45 | 81.85 | 36.83 |
|  |  | Total |  |  | 71.69 |

**CCREFA130855** m² Cond CONAIRE PIBCLIMA EXTRAFLEX AL-13 rectan de 0,8 mm 55 pct figuras, pared simple galva
Precio: 73.55
Fabricación y suministro de conductos CONAIRE PIB CLIMA EXTRAFLEX AL de geometría rectangular, tipo pared simple de acero galvanizado de 0,8 mm de espesor, calidad DX51D+Z250/275 con sistema de unión entre tramos rectos y figuras por medio de Perfil Integral Brida con junta perimetral tipo burlete el cual le confiere una estanqueidad CLASE B-2 segun norma de ensayo UNE EN-1366-9, incorpora en su cara exterior un aislamiento térmico de espuma elastómera de 13mm de espesor de celda cerrada adesivada por una de sus caras y con acabado en lamina aluminio en la otra, incluye parte proporcional estimada del (55%) de figuras, certificado de fabricación y certificado de clasificación de estanqueidad al aire.

| Código | Ud | Descripción | Rendimiento | Precio | Importe |
|---|---|---|---|---|---|
| PIBEFA1208 | m² | M2 TRAMO RECTO CONAIRE PIB CLIMA EXTRAFLEX AL-13 ESPESOR 0,8 | 0.45 | 63.39 | 28.53 |
| PIBEFA12F08 | m² | M2 FIGURA CONAIRE PIB CLIMA EXTRAFLEX AL-13 ESPESOR 0,8 | 0.55 | 81.85 | 45.02 |
|  |  | Total |  |  | 73.55 |

###### 0401030103020203 Chapa 1 mm

**CCREFA131015** m² Cond CONAIRE PIBCLIMA EXTRAFLEX AL-13 rectan de 1 mm 15 pct figuras, pared simple galva
Precio: 72.41
Fabricación y suministro de conductos CONAIRE PIB CLIMA EXTRAFLEX AL de geometría rectangular, tipo pared simple de acero galvanizado de 1 mm de espesor, calidad DX51D+Z250/275 con sistema de unión entre tramos rectos y figuras por medio de Perfil Integral Brida con junta perimetral tipo burlete el cual le confiere una estanqueidad CLASE B-2 segun norma de ensayo UNE EN-1366-9, incorpora en su cara exterior un aislamiento térmico de espuma elastómera de 13mm de espesor de celda cerrada adesivada por una de sus caras y con acabado en lamina aluminio en la otra, incluye parte proporcional estimada del (15%) de figuras, certificado de fabricación y certificado de clasificación de estanqueidad al aire.

| Código | Ud | Descripción | Rendimiento | Precio | Importe |
|---|---|---|---|---|---|
| PIBEFA1210 | m² | M2 TRAMO RECTO CONAIRE PIB CLIMA EXTRAFLEX AL-13 ESPESOR 1,0 | 0.85 | 69.67 | 59.22 |
| PIBEFA12F10 | m² | M2 FIGURA CONAIRE PIB CLIMA EXTRAFLEX AL-13 ESPESOR 1,0 | 0.15 | 87.91 | 13.19 |
|  |  | Total |  |  | 72.41 |

**CCREFA131025** m² Cond CONAIRE PIBCLIMA EXTRAFLEX AL-13 rectan de 1 mm 25 pct figuras, pared simple galva
Precio: 74.23
Fabricación y suministro de conductos CONAIRE PIB CLIMA EXTRAFLEX AL de geometría rectangular, tipo pared simple de acero galvanizado de 1 mm de espesor, calidad DX51D+Z250/275 con sistema de unión entre tramos rectos y figuras por medio de Perfil Integral Brida con junta perimetral tipo burlete el cual le confiere una estanqueidad CLASE B-2 segun norma de ensayo UNE EN-1366-9, incorpora en su cara exterior un aislamiento térmico de espuma elastómera de 13mm de espesor de celda cerrada adesivada por una de sus caras y con acabado en lamina aluminio en la otra, incluye parte proporcional estimada del (25%) de figuras, certificado de fabricación y certificado de clasificación de estanqueidad al aire.

| Código | Ud | Descripción | Rendimiento | Precio | Importe |
|---|---|---|---|---|---|
| PIBEFA1210 | m² | M2 TRAMO RECTO CONAIRE PIB CLIMA EXTRAFLEX AL-13 ESPESOR 1,0 | 0.75 | 69.67 | 52.25 |
| PIBEFA12F10 | m² | M2 FIGURA CONAIRE PIB CLIMA EXTRAFLEX AL-13 ESPESOR 1,0 | 0.25 | 87.91 | 21.98 |
|  |  | Total |  |  | 74.23 |

**CCREFA131035** m² Cond CONAIRE PIBCLIMA EXTRAFLEX AL-13 rectan de 1 mm 35 pct figuras, pared simple galva
Precio: 76.06
Fabricación y suministro de conductos CONAIRE PIB CLIMA EXTRAFLEX AL de geometría rectangular, tipo pared simple de acero galvanizado de 1 mm de espesor, calidad DX51D+Z250/275 con sistema de unión entre tramos rectos y figuras por medio de Perfil Integral Brida con junta perimetral tipo burlete el cual le confiere una estanqueidad CLASE B-2 segun norma de ensayo UNE EN-1366-9, incorpora en su cara exterior un aislamiento térmico de espuma elastómera de 13mm de espesor de celda cerrada adesivada por una de sus caras y con acabado en lamina aluminio en la otra, incluye parte proporcional estimada del (35%) de figuras, certificado de fabricación y certificado de clasificación de estanqueidad al aire.

| Código | Ud | Descripción | Rendimiento | Precio | Importe |
|---|---|---|---|---|---|
| PIBEFA1210 | m² | M2 TRAMO RECTO CONAIRE PIB CLIMA EXTRAFLEX AL-13 ESPESOR 1,0 | 0.65 | 69.67 | 45.29 |
| PIBEFA12F10 | m² | M2 FIGURA CONAIRE PIB CLIMA EXTRAFLEX AL-13 ESPESOR 1,0 | 0.35 | 87.91 | 30.77 |
|  |  | Total |  |  | 76.06 |

**CCREFA131045** m² Cond CONAIRE PIBCLIMA EXTRAFLEX AL-13 rectan de 1 mm 45 pct figuras, pared simple galva
Precio: 77.88
Fabricación y suministro de conductos CONAIRE PIB CLIMA EXTRAFLEX AL de geometría rectangular, tipo pared simple de acero galvanizado de 1 mm de espesor, calidad DX51D+Z250/275 con sistema de unión entre tramos rectos y figuras por medio de Perfil Integral Brida con junta perimetral tipo burlete el cual le confiere una estanqueidad CLASE B-2 segun norma de ensayo UNE EN-1366-9, incorpora en su cara exterior un aislamiento térmico de espuma elastómera de 13mm de espesor de celda cerrada adesivada por una de sus caras y con acabado en lamina aluminio en la otra, incluye parte proporcional estimada del (45%) de figuras, certificado de fabricación y certificado de clasificación de estanqueidad al aire.

| Código | Ud | Descripción | Rendimiento | Precio | Importe |
|---|---|---|---|---|---|
| PIBEFA1210 | m² | M2 TRAMO RECTO CONAIRE PIB CLIMA EXTRAFLEX AL-13 ESPESOR 1,0 | 0.55 | 69.67 | 38.32 |
| PIBEFA12F10 | m² | M2 FIGURA CONAIRE PIB CLIMA EXTRAFLEX AL-13 ESPESOR 1,0 | 0.45 | 87.91 | 39.56 |
|  |  | Total |  |  | 77.88 |

**CCREFA131055** m² Cond CONAIRE PIBCLIMA EXTRAFLEX AL-13 rectan de 1 mm 55 pct figuras, pared simple galva
Precio: 79.7
Fabricación y suministro de conductos CONAIRE PIB CLIMA EXTRAFLEX AL de geometría rectangular, tipo pared simple de acero galvanizado de 1 mm de espesor, calidad DX51D+Z250/275 con sistema de unión entre tramos rectos y figuras por medio de Perfil Integral Brida con junta perimetral tipo burlete el cual le confiere una estanqueidad CLASE B-2 segun norma de ensayo UNE EN-1366-9, incorpora en su cara exterior un aislamiento térmico de espuma elastómera de 13mm de espesor de celda cerrada adesivada por una de sus caras y con acabado en lamina aluminio en la otra, incluye parte proporcional estimada del (55%) de figuras, certificado de fabricación y certificado de clasificación de estanqueidad al aire.

| Código | Ud | Descripción | Rendimiento | Precio | Importe |
|---|---|---|---|---|---|
| PIBEFA1210 | m² | M2 TRAMO RECTO CONAIRE PIB CLIMA EXTRAFLEX AL-13 ESPESOR 1,0 | 0.45 | 69.67 | 31.35 |
| PIBEFA12F10 | m² | M2 FIGURA CONAIRE PIB CLIMA EXTRAFLEX AL-13 ESPESOR 1,0 | 0.55 | 87.91 | 48.35 |
|  |  | Total |  |  | 79.7 |

###### 04010301030203 Espesor 19 mm

###### 0401030103020301 Chapa 0,6 mm

**CCREFA190615** m² Cond CONAIRE PIBCLIMA EXTRAFLEX AL-19 rectan de 0,6 mm 15 pct figuras, pared simple galva
Precio: 64.74
Fabricación y suministro de conductos CONAIRE PIB CLIMA EXTRAFLEX AL de geometría rectangular, tipo pared simple de acero galvanizado de 0,6 mm de espesor, calidad DX51D+Z250/275 con sistema de unión entre tramos rectos y figuras por medio de Perfil Integral Brida con junta perimetral tipo burlete el cual le confiere una estanqueidad CLASE B-2 segun norma de ensayo UNE EN-1366-9, incorpora en su cara exterior un aislamiento térmico de espuma elastómera de 19mm de espesor de celda cerrada adesivada por una de sus caras y con acabado en lamina aluminio en la otra, incluye parte proporcional estimada del (15%) de figuras, certificado de fabricación y certificado de clasificación de estanqueidad al aire.

| Código | Ud | Descripción | Rendimiento | Precio | Importe |
|---|---|---|---|---|---|
| PIBEFA2006 | m² | M2 TRAMO RECTO CONAIRE PIB CLIMA EXTRAFLEX AL-19 ESPESOR 0,6 | 0.85 | 61.87 | 52.59 |
| PIBEFA20F06 | m² | M2 FIGURA CONAIRE PIB CLIMA EXTRAFLEX AL-19 ESPESOR 0,6 | 0.15 | 81 | 12.15 |
|  |  | Total |  |  | 64.74 |

**CCREFA190625** m² Cond CONAIRE PIBCLIMA EXTRAFLEX AL-19 rectan de 0,6 mm 25 pct figuras, pared simple galva
Precio: 66.65
Fabricación y suministro de conductos CONAIRE PIB CLIMA EXTRAFLEX AL de geometría rectangular, tipo pared simple de acero galvanizado de 0,6 mm de espesor, calidad DX51D+Z250/275 con sistema de unión entre tramos rectos y figuras por medio de Perfil Integral Brida con junta perimetral tipo burlete el cual le confiere una estanqueidad CLASE B-2 segun norma de ensayo UNE EN-1366-9, incorpora en su cara exterior un aislamiento térmico de espuma elastómera de 19mm de espesor de celda cerrada adesivada por una de sus caras y con acabado en lamina aluminio en la otra, incluye parte proporcional estimada del (25%) de figuras, certificado de fabricación y certificado de clasificación de estanqueidad al aire.

| Código | Ud | Descripción | Rendimiento | Precio | Importe |
|---|---|---|---|---|---|
| PIBEFA2006 | m² | M2 TRAMO RECTO CONAIRE PIB CLIMA EXTRAFLEX AL-19 ESPESOR 0,6 | 0.75 | 61.87 | 46.40 |
| PIBEFA20F06 | m² | M2 FIGURA CONAIRE PIB CLIMA EXTRAFLEX AL-19 ESPESOR 0,6 | 0.25 | 81 | 20.25 |
|  |  | Total |  |  | 66.65 |

**CCREFA190635** m² Cond CONAIRE PIBCLIMA EXTRAFLEX AL-19 rectan de 0,6 mm 35 pct figuras, pared simple galva
Precio: 68.57
Fabricación y suministro de conductos CONAIRE PIB CLIMA EXTRAFLEX AL de geometría rectangular, tipo pared simple de acero galvanizado de 0,6 mm de espesor, calidad DX51D+Z250/275 con sistema de unión entre tramos rectos y figuras por medio de Perfil Integral Brida con junta perimetral tipo burlete el cual le confiere una estanqueidad CLASE B-2 segun norma de ensayo UNE EN-1366-9, incorpora en su cara exterior un aislamiento térmico de espuma elastómera de 19mm de espesor de celda cerrada adesivada por una de sus caras y con acabado en lamina aluminio en la otra, incluye parte proporcional estimada del (35%) de figuras, certificado de fabricación y certificado de clasificación de estanqueidad al aire.

| Código | Ud | Descripción | Rendimiento | Precio | Importe |
|---|---|---|---|---|---|
| PIBEFA2006 | m² | M2 TRAMO RECTO CONAIRE PIB CLIMA EXTRAFLEX AL-19 ESPESOR 0,6 | 0.65 | 61.87 | 40.22 |
| PIBEFA20F06 | m² | M2 FIGURA CONAIRE PIB CLIMA EXTRAFLEX AL-19 ESPESOR 0,6 | 0.35 | 81 | 28.35 |
|  |  | Total |  |  | 68.57 |

**CCREFA190645** m² Cond CONAIRE PIBCLIMA EXTRAFLEX AL-19 rectan de 0,6 mm 45 pct figuras, pared simple galva
Precio: 70.48
Fabricación y suministro de conductos CONAIRE PIB CLIMA EXTRAFLEX AL de geometría rectangular, tipo pared simple de acero galvanizado de 0,6 mm de espesor, calidad DX51D+Z250/275 con sistema de unión entre tramos rectos y figuras por medio de Perfil Integral Brida con junta perimetral tipo burlete el cual le confiere una estanqueidad CLASE B-2 segun norma de ensayo UNE EN-1366-9, incorpora en su cara exterior un aislamiento térmico de espuma elastómera de 19mm de espesor de celda cerrada adesivada por una de sus caras y con acabado en lamina aluminio en la otra, incluye parte proporcional estimada del (45%) de figuras, certificado de fabricación y certificado de clasificación de estanqueidad al aire.

| Código | Ud | Descripción | Rendimiento | Precio | Importe |
|---|---|---|---|---|---|
| PIBEFA2006 | m² | M2 TRAMO RECTO CONAIRE PIB CLIMA EXTRAFLEX AL-19 ESPESOR 0,6 | 0.55 | 61.87 | 34.03 |
| PIBEFA20F06 | m² | M2 FIGURA CONAIRE PIB CLIMA EXTRAFLEX AL-19 ESPESOR 0,6 | 0.45 | 81 | 36.45 |
|  |  | Total |  |  | 70.48 |

**CCREFA190655** m² Cond CONAIRE PIBCLIMA EXTRAFLEX AL-19 rectan de 0,6 mm 55 pct figuras, pared simple galva
Precio: 72.39
Fabricación y suministro de conductos CONAIRE PIB CLIMA EXTRAFLEX AL de geometría rectangular, tipo pared simple de acero galvanizado de 0,6 mm de espesor, calidad DX51D+Z250/275 con sistema de unión entre tramos rectos y figuras por medio de Perfil Integral Brida con junta perimetral tipo burlete el cual le confiere una estanqueidad CLASE B-2 segun norma de ensayo UNE EN-1366-9, incorpora en su cara exterior un aislamiento térmico de espuma elastómera de 19mm de espesor de celda cerrada adesivada por una de sus caras y con acabado en lamina aluminio en la otra, incluye parte proporcional estimada del (55%) de figuras, certificado de fabricación y certificado de clasificación de estanqueidad al aire.

| Código | Ud | Descripción | Rendimiento | Precio | Importe |
|---|---|---|---|---|---|
| PIBEFA2006 | m² | M2 TRAMO RECTO CONAIRE PIB CLIMA EXTRAFLEX AL-19 ESPESOR 0,6 | 0.45 | 61.87 | 27.84 |
| PIBEFA20F06 | m² | M2 FIGURA CONAIRE PIB CLIMA EXTRAFLEX AL-19 ESPESOR 0,6 | 0.55 | 81 | 44.55 |
|  |  | Total |  |  | 72.39 |

###### 0401030103020302 Chapa 0,8 mm

**CCREFA190815** m² Cond CONAIRE PIBCLIMA EXTRAFLEX AL-19 rectan de 0,8 mm 15 pct figuras, pared simple galva
Precio: 70.77
Fabricación y suministro de conductos CONAIRE PIB CLIMA EXTRAFLEX AL de geometría rectangular, tipo pared simple de acero galvanizado de 0,8 mm de espesor, calidad DX51D+Z250/275 con sistema de unión entre tramos rectos y figuras por medio de Perfil Integral Brida con junta perimetral tipo burlete el cual le confiere una estanqueidad CLASE B-2 segun norma de ensayo UNE EN-1366-9, incorpora en su cara exterior un aislamiento térmico de espuma elastómera de 19mm de espesor de celda cerrada adesivada por una de sus caras y con acabado en lamina aluminio en la otra, incluye parte proporcional estimada del (15%) de figuras, certificado de fabricación y certificado de clasificación de estanqueidad al aire.

| Código | Ud | Descripción | Rendimiento | Precio | Importe |
|---|---|---|---|---|---|
| PIBEFA2008 | m² | M2 TRAMO RECTO CONAIRE PIB CLIMA EXTRAFLEX AL-19 ESPESOR 0,8 | 0.85 | 67.94 | 57.75 |
| PIBEFA20F08 | m² | M2 FIGURA CONAIRE PIB CLIMA EXTRAFLEX AL-19 ESPESOR 0,8 | 0.15 | 86.83 | 13.02 |
|  |  | Total |  |  | 70.77 |

**CCREFA190825** m² Cond CONAIRE PIBCLIMA EXTRAFLEX AL-19 rectan de 0,8 mm 25 pct figuras, pared simple galva
Precio: 72.67
Fabricación y suministro de conductos CONAIRE PIB CLIMA EXTRAFLEX AL de geometría rectangular, tipo pared simple de acero galvanizado de 0,8 mm de espesor, calidad DX51D+Z250/275 con sistema de unión entre tramos rectos y figuras por medio de Perfil Integral Brida con junta perimetral tipo burlete el cual le confiere una estanqueidad CLASE B-2 segun norma de ensayo UNE EN-1366-9, incorpora en su cara exterior un aislamiento térmico de espuma elastómera de 19mm de espesor de celda cerrada adesivada por una de sus caras y con acabado en lamina aluminio en la otra, incluye parte proporcional estimada del (25%) de figuras, certificado de fabricación y certificado de clasificación de estanqueidad al aire.

| Código | Ud | Descripción | Rendimiento | Precio | Importe |
|---|---|---|---|---|---|
| PIBEFA2008 | m² | M2 TRAMO RECTO CONAIRE PIB CLIMA EXTRAFLEX AL-19 ESPESOR 0,8 | 0.75 | 67.94 | 50.96 |
| PIBEFA20F08 | m² | M2 FIGURA CONAIRE PIB CLIMA EXTRAFLEX AL-19 ESPESOR 0,8 | 0.25 | 86.83 | 21.71 |
|  |  | Total |  |  | 72.67 |

**CCREFA190835** m² Cond CONAIRE PIBCLIMA EXTRAFLEX AL-19 rectan de 0,8 mm 35 pct figuras, pared simple galva
Precio: 74.55
Fabricación y suministro de conductos CONAIRE PIB CLIMA EXTRAFLEX AL de geometría rectangular, tipo pared simple de acero galvanizado de 0,8 mm de espesor, calidad DX51D+Z250/275 con sistema de unión entre tramos rectos y figuras por medio de Perfil Integral Brida con junta perimetral tipo burlete el cual le confiere una estanqueidad CLASE B-2 segun norma de ensayo UNE EN-1366-9, incorpora en su cara exterior un aislamiento térmico de espuma elastómera de 19mm de espesor de celda cerrada adesivada por una de sus caras y con acabado en lamina aluminio en la otra, incluye parte proporcional estimada del (35%) de figuras, certificado de fabricación y certificado de clasificación de estanqueidad al aire.

| Código | Ud | Descripción | Rendimiento | Precio | Importe |
|---|---|---|---|---|---|
| PIBEFA2008 | m² | M2 TRAMO RECTO CONAIRE PIB CLIMA EXTRAFLEX AL-19 ESPESOR 0,8 | 0.65 | 67.94 | 44.16 |
| PIBEFA20F08 | m² | M2 FIGURA CONAIRE PIB CLIMA EXTRAFLEX AL-19 ESPESOR 0,8 | 0.35 | 86.83 | 30.39 |
|  |  | Total |  |  | 74.55 |

**CCREFA190845** m² Cond CONAIRE PIBCLIMA EXTRAFLEX AL-19 rectan de 0,8 mm 45 pct figuras, pared simple galva
Precio: 76.44
Fabricación y suministro de conductos CONAIRE PIB CLIMA EXTRAFLEX AL de geometría rectangular, tipo pared simple de acero galvanizado de 0,8 mm de espesor, calidad DX51D+Z250/275 con sistema de unión entre tramos rectos y figuras por medio de Perfil Integral Brida con junta perimetral tipo burlete el cual le confiere una estanqueidad CLASE B-2 segun norma de ensayo UNE EN-1366-9, incorpora en su cara exterior un aislamiento térmico de espuma elastómera de 19mm de espesor de celda cerrada adesivada por una de sus caras y con acabado en lamina aluminio en la otra, incluye parte proporcional estimada del (45%) de figuras, certificado de fabricación y certificado de clasificación de estanqueidad al aire.

| Código | Ud | Descripción | Rendimiento | Precio | Importe |
|---|---|---|---|---|---|
| PIBEFA2008 | m² | M2 TRAMO RECTO CONAIRE PIB CLIMA EXTRAFLEX AL-19 ESPESOR 0,8 | 0.55 | 67.94 | 37.37 |
| PIBEFA20F08 | m² | M2 FIGURA CONAIRE PIB CLIMA EXTRAFLEX AL-19 ESPESOR 0,8 | 0.45 | 86.83 | 39.07 |
|  |  | Total |  |  | 76.44 |

**CCREFA190855** m² Cond CONAIRE PIBCLIMA EXTRAFLEX AL-19 rectan de 0,8 mm 55 pct figuras, pared simple galva
Precio: 78.33
Fabricación y suministro de conductos CONAIRE PIB CLIMA EXTRAFLEX AL de geometría rectangular, tipo pared simple de acero galvanizado de 0,8 mm de espesor, calidad DX51D+Z250/275 con sistema de unión entre tramos rectos y figuras por medio de Perfil Integral Brida con junta perimetral tipo burlete el cual le confiere una estanqueidad CLASE B-2 segun norma de ensayo UNE EN-1366-9, incorpora en su cara exterior un aislamiento térmico de espuma elastómera de 19mm de espesor de celda cerrada adesivada por una de sus caras y con acabado en lamina aluminio en la otra, incluye parte proporcional estimada del (55%) de figuras, certificado de fabricación y certificado de clasificación de estanqueidad al aire.

| Código | Ud | Descripción | Rendimiento | Precio | Importe |
|---|---|---|---|---|---|
| PIBEFA2008 | m² | M2 TRAMO RECTO CONAIRE PIB CLIMA EXTRAFLEX AL-19 ESPESOR 0,8 | 0.45 | 67.94 | 30.57 |
| PIBEFA20F08 | m² | M2 FIGURA CONAIRE PIB CLIMA EXTRAFLEX AL-19 ESPESOR 0,8 | 0.55 | 86.83 | 47.76 |
|  |  | Total |  |  | 78.33 |

###### 0401030103020303 Chapa 1 mm

**CCREFA191015** m² Cond CONAIRE PIBCLIMA EXTRAFLEX AL-19 rectan de 1 mm 15 pct figuras, pared simple galva
Precio: 77.02
Fabricación y suministro de conductos CONAIRE PIB CLIMA EXTRAFLEX AL de geometría rectangular, tipo pared simple de acero galvanizado de 1 mm de espesor, calidad DX51D+Z250/275 con sistema de unión entre tramos rectos y figuras por medio de Perfil Integral Brida con junta perimetral tipo burlete el cual le confiere una estanqueidad CLASE B-2 segun norma de ensayo UNE EN-1366-9, incorpora en su cara exterior un aislamiento térmico de espuma elastómera de 19mm de espesor de celda cerrada adesivada por una de sus caras y con acabado en lamina aluminio en la otra, incluye parte proporcional estimada del (15%) de figuras, certificado de fabricación y certificado de clasificación de estanqueidad al aire.

| Código | Ud | Descripción | Rendimiento | Precio | Importe |
|---|---|---|---|---|---|
| PIBEFA2010 | m² | M2 TRAMO RECTO CONAIRE PIB CLIMA EXTRAFLEX AL-19 ESPESOR 1,0 | 0.85 | 74.22 | 63.09 |
| PIBEFA20F10 | m² | M2 FIGURA CONAIRE PIB CLIMA EXTRAFLEX AL-19 ESPESOR 1,0 | 0.15 | 92.89 | 13.93 |
|  |  | Total |  |  | 77.02 |

**CCREFA191025** m² Cond CONAIRE PIBCLIMA EXTRAFLEX AL-19 rectan de 1 mm 25 pct figuras, pared simple galva
Precio: 78.89
Fabricación y suministro de conductos CONAIRE PIB CLIMA EXTRAFLEX AL de geometría rectangular, tipo pared simple de acero galvanizado de 1 mm de espesor, calidad DX51D+Z250/275 con sistema de unión entre tramos rectos y figuras por medio de Perfil Integral Brida con junta perimetral tipo burlete el cual le confiere una estanqueidad CLASE B-2 segun norma de ensayo UNE EN-1366-9, incorpora en su cara exterior un aislamiento térmico de espuma elastómera de 19mm de espesor de celda cerrada adesivada por una de sus caras y con acabado en lamina aluminio en la otra, incluye parte proporcional estimada del (25%) de figuras, certificado de fabricación y certificado de clasificación de estanqueidad al aire.

| Código | Ud | Descripción | Rendimiento | Precio | Importe |
|---|---|---|---|---|---|
| PIBEFA2010 | m² | M2 TRAMO RECTO CONAIRE PIB CLIMA EXTRAFLEX AL-19 ESPESOR 1,0 | 0.75 | 74.22 | 55.67 |
| PIBEFA20F10 | m² | M2 FIGURA CONAIRE PIB CLIMA EXTRAFLEX AL-19 ESPESOR 1,0 | 0.25 | 92.89 | 23.22 |
|  |  | Total |  |  | 78.89 |

**CCREFA191035** m² Cond CONAIRE PIBCLIMA EXTRAFLEX AL-19 rectan de 1 mm 35 pct figuras, pared simple galva
Precio: 80.75
Fabricación y suministro de conductos CONAIRE PIB CLIMA EXTRAFLEX AL de geometría rectangular, tipo pared simple de acero galvanizado de 1 mm de espesor, calidad DX51D+Z250/275 con sistema de unión entre tramos rectos y figuras por medio de Perfil Integral Brida con junta perimetral tipo burlete el cual le confiere una estanqueidad CLASE B-2 segun norma de ensayo UNE EN-1366-9, incorpora en su cara exterior un aislamiento térmico de espuma elastómera de 19mm de espesor de celda cerrada adesivada por una de sus caras y con acabado en lamina aluminio en la otra, incluye parte proporcional estimada del (35%) de figuras, certificado de fabricación y certificado de clasificación de estanqueidad al aire.

| Código | Ud | Descripción | Rendimiento | Precio | Importe |
|---|---|---|---|---|---|
| PIBEFA2010 | m² | M2 TRAMO RECTO CONAIRE PIB CLIMA EXTRAFLEX AL-19 ESPESOR 1,0 | 0.65 | 74.22 | 48.24 |
| PIBEFA20F10 | m² | M2 FIGURA CONAIRE PIB CLIMA EXTRAFLEX AL-19 ESPESOR 1,0 | 0.35 | 92.89 | 32.51 |
|  |  | Total |  |  | 80.75 |

**CCREFA191045** m² Cond CONAIRE PIBCLIMA EXTRAFLEX AL-19 rectan de 1 mm 45 pct figuras, pared simple galva
Precio: 82.62
Fabricación y suministro de conductos CONAIRE PIB CLIMA EXTRAFLEX AL de geometría rectangular, tipo pared simple de acero galvanizado de 1 mm de espesor, calidad DX51D+Z250/275 con sistema de unión entre tramos rectos y figuras por medio de Perfil Integral Brida con junta perimetral tipo burlete el cual le confiere una estanqueidad CLASE B-2 segun norma de ensayo UNE EN-1366-9, incorpora en su cara exterior un aislamiento térmico de espuma elastómera de 19mm de espesor de celda cerrada adesivada por una de sus caras y con acabado en lamina aluminio en la otra, incluye parte proporcional estimada del (45%) de figuras, certificado de fabricación y certificado de clasificación de estanqueidad al aire.

| Código | Ud | Descripción | Rendimiento | Precio | Importe |
|---|---|---|---|---|---|
| PIBEFA2010 | m² | M2 TRAMO RECTO CONAIRE PIB CLIMA EXTRAFLEX AL-19 ESPESOR 1,0 | 0.55 | 74.22 | 40.82 |
| PIBEFA20F10 | m² | M2 FIGURA CONAIRE PIB CLIMA EXTRAFLEX AL-19 ESPESOR 1,0 | 0.45 | 92.89 | 41.80 |
|  |  | Total |  |  | 82.62 |

**CCREFA191055** m² Cond CONAIRE PIBCLIMA EXTRAFLEX AL-19 rectan de 1 mm 55 pct figuras, pared simple galva
Precio: 84.49
Fabricación y suministro de conductos CONAIRE PIB CLIMA EXTRAFLEX AL de geometría rectangular, tipo pared simple de acero galvanizado de 1 mm de espesor, calidad DX51D+Z250/275 con sistema de unión entre tramos rectos y figuras por medio de Perfil Integral Brida con junta perimetral tipo burlete el cual le confiere una estanqueidad CLASE B-2 segun norma de ensayo UNE EN-1366-9, incorpora en su cara exterior un aislamiento térmico de espuma elastómera de 19mm de espesor de celda cerrada adesivada por una de sus caras y con acabado en lamina aluminio en la otra, incluye parte proporcional estimada del (55%) de figuras, certificado de fabricación y certificado de clasificación de estanqueidad al aire.

| Código | Ud | Descripción | Rendimiento | Precio | Importe |
|---|---|---|---|---|---|
| PIBEFA2010 | m² | M2 TRAMO RECTO CONAIRE PIB CLIMA EXTRAFLEX AL-19 ESPESOR 1,0 | 0.45 | 74.22 | 33.40 |
| PIBEFA20F10 | m² | M2 FIGURA CONAIRE PIB CLIMA EXTRAFLEX AL-19 ESPESOR 1,0 | 0.55 | 92.89 | 51.09 |
|  |  | Total |  |  | 84.49 |

###### 04010301030204 Espesor 25 mm

###### 0401030103020401 Chapa 0,6 mm

**CCREFA250615** m² Cond CONAIRE PIBCLIMA EXTRAFLEX AL-25 rectan de 0,6 mm 15 pct figuras, pared simple galva
Precio: 72.26
Fabricación y suministro de conductos CONAIRE PIB CLIMA EXTRAFLEX AL de geometría rectangular, tipo pared simple de acero galvanizado de 0,6 mm de espesor, calidad DX51D+Z250/275 con sistema de unión entre tramos rectos y figuras por medio de Perfil Integral Brida con junta perimetral tipo burlete el cual le confiere una estanqueidad CLASE B-2 segun norma de ensayo UNE EN-1366-9, incorpora en su cara exterior un aislamiento térmico de espuma elastómera de 25mm de espesor de celda cerrada adesivada por una de sus caras y con acabado en lamina aluminio en la otra, incluye parte proporcional estimada del (15%) de figuras, certificado de fabricación y certificado de clasificación de estanqueidad al aire.

| Código | Ud | Descripción | Rendimiento | Precio | Importe |
|---|---|---|---|---|---|
| PIBEFA2506 | m² | M2 TRAMO RECTO CONAIRE PIB CLIMA EXTRAFLEX AL-25 ESPESOR 0,6 | 0.85 | 69.28 | 58.89 |
| PIBEFA25F06 | m² | M2 FIGURA CONAIRE PIB CLIMA EXTRAFLEX AL-25 ESPESOR 0,6 | 0.15 | 89.12 | 13.37 |
|  |  | Total |  |  | 72.26 |

**CCREFA250625** m² Cond CONAIRE PIBCLIMA EXTRAFLEX AL-25 rectan de 0,6 mm 25 pct figuras, pared simple galva
Precio: 74.24
Fabricación y suministro de conductos CONAIRE PIB CLIMA EXTRAFLEX AL de geometría rectangular, tipo pared simple de acero galvanizado de 0,6 mm de espesor, calidad DX51D+Z250/275 con sistema de unión entre tramos rectos y figuras por medio de Perfil Integral Brida con junta perimetral tipo burlete el cual le confiere una estanqueidad CLASE B-2 segun norma de ensayo UNE EN-1366-9, incorpora en su cara exterior un aislamiento térmico de espuma elastómera de 25mm de espesor de celda cerrada adesivada por una de sus caras y con acabado en lamina aluminio en la otra, incluye parte proporcional estimada del (25%) de figuras, certificado de fabricación y certificado de clasificación de estanqueidad al aire.

| Código | Ud | Descripción | Rendimiento | Precio | Importe |
|---|---|---|---|---|---|
| PIBEFA2506 | m² | M2 TRAMO RECTO CONAIRE PIB CLIMA EXTRAFLEX AL-25 ESPESOR 0,6 | 0.75 | 69.28 | 51.96 |
| PIBEFA25F06 | m² | M2 FIGURA CONAIRE PIB CLIMA EXTRAFLEX AL-25 ESPESOR 0,6 | 0.25 | 89.12 | 22.28 |
|  |  | Total |  |  | 74.24 |

**CCREFA250635** m² Cond CONAIRE PIBCLIMA EXTRAFLEX AL-25 rectan de 0,6 mm 35 pct figuras, pared simple galva
Precio: 76.22
Fabricación y suministro de conductos CONAIRE PIB CLIMA EXTRAFLEX AL de geometría rectangular, tipo pared simple de acero galvanizado de 0,6 mm de espesor, calidad DX51D+Z250/275 con sistema de unión entre tramos rectos y figuras por medio de Perfil Integral Brida con junta perimetral tipo burlete el cual le confiere una estanqueidad CLASE B-2 segun norma de ensayo UNE EN-1366-9, incorpora en su cara exterior un aislamiento térmico de espuma elastómera de 25mm de espesor de celda cerrada adesivada por una de sus caras y con acabado en lamina aluminio en la otra, incluye parte proporcional estimada del (35%) de figuras, certificado de fabricación y certificado de clasificación de estanqueidad al aire.

| Código | Ud | Descripción | Rendimiento | Precio | Importe |
|---|---|---|---|---|---|
| PIBEFA2506 | m² | M2 TRAMO RECTO CONAIRE PIB CLIMA EXTRAFLEX AL-25 ESPESOR 0,6 | 0.65 | 69.28 | 45.03 |
| PIBEFA25F06 | m² | M2 FIGURA CONAIRE PIB CLIMA EXTRAFLEX AL-25 ESPESOR 0,6 | 0.35 | 89.12 | 31.19 |
|  |  | Total |  |  | 76.22 |

**CCREFA250645** m² Cond CONAIRE PIBCLIMA EXTRAFLEX AL-25 rectan de 0,6 mm 45 pct figuras, pared simple galva
Precio: 78.2
Fabricación y suministro de conductos CONAIRE PIB CLIMA EXTRAFLEX AL de geometría rectangular, tipo pared simple de acero galvanizado de 0,6 mm de espesor, calidad DX51D+Z250/275 con sistema de unión entre tramos rectos y figuras por medio de Perfil Integral Brida con junta perimetral tipo burlete el cual le confiere una estanqueidad CLASE B-2 segun norma de ensayo UNE EN-1366-9, incorpora en su cara exterior un aislamiento térmico de espuma elastómera de 25mm de espesor de celda cerrada adesivada por una de sus caras y con acabado en lamina aluminio en la otra, incluye parte proporcional estimada del (45%) de figuras, certificado de fabricación y certificado de clasificación de estanqueidad al aire.

| Código | Ud | Descripción | Rendimiento | Precio | Importe |
|---|---|---|---|---|---|
| PIBEFA2506 | m² | M2 TRAMO RECTO CONAIRE PIB CLIMA EXTRAFLEX AL-25 ESPESOR 0,6 | 0.55 | 69.28 | 38.10 |
| PIBEFA25F06 | m² | M2 FIGURA CONAIRE PIB CLIMA EXTRAFLEX AL-25 ESPESOR 0,6 | 0.45 | 89.12 | 40.10 |
|  |  | Total |  |  | 78.2 |

**CCREFA250655** m² Cond CONAIRE PIBCLIMA EXTRAFLEX AL-25 rectan de 0,6 mm 55 pct figuras, pared simple galva
Precio: 80.2
Fabricación y suministro de conductos CONAIRE PIB CLIMA EXTRAFLEX AL de geometría rectangular, tipo pared simple de acero galvanizado de 0,6 mm de espesor, calidad DX51D+Z250/275 con sistema de unión entre tramos rectos y figuras por medio de Perfil Integral Brida con junta perimetral tipo burlete el cual le confiere una estanqueidad CLASE B-2 segun norma de ensayo UNE EN-1366-9, incorpora en su cara exterior un aislamiento térmico de espuma elastómera de 25mm de espesor de celda cerrada adesivada por una de sus caras y con acabado en lamina aluminio en la otra, incluye parte proporcional estimada del (55%) de figuras, certificado de fabricación y certificado de clasificación de estanqueidad al aire.

| Código | Ud | Descripción | Rendimiento | Precio | Importe |
|---|---|---|---|---|---|
| PIBEFA2506 | m² | M2 TRAMO RECTO CONAIRE PIB CLIMA EXTRAFLEX AL-25 ESPESOR 0,6 | 0.45 | 69.28 | 31.18 |
| PIBEFA25F06 | m² | M2 FIGURA CONAIRE PIB CLIMA EXTRAFLEX AL-25 ESPESOR 0,6 | 0.55 | 89.12 | 49.02 |
|  |  | Total |  |  | 80.2 |

###### 0401030103020402 Chapa 0,8 mm

**CCREFA250815** m² Cond CONAIRE PIBCLIMA EXTRAFLEX AL-25 rectan de 0,8 mm 15 pct figuras, pared simple galva
Precio: 78.3
Fabricación y suministro de conductos CONAIRE PIB CLIMA EXTRAFLEX AL de geometría rectangular, tipo pared simple de acero galvanizado de 0,8 mm de espesor, calidad DX51D+Z250/275 con sistema de unión entre tramos rectos y figuras por medio de Perfil Integral Brida con junta perimetral tipo burlete el cual le confiere una estanqueidad CLASE B-2 segun norma de ensayo UNE EN-1366-9, incorpora en su cara exterior un aislamiento térmico de espuma elastómera de 25mm de espesor de celda cerrada adesivada por una de sus caras y con acabado en lamina aluminio en la otra, incluye parte proporcional estimada del (15%) de figuras, certificado de fabricación y certificado de clasificación de estanqueidad al aire.

| Código | Ud | Descripción | Rendimiento | Precio | Importe |
|---|---|---|---|---|---|
| PIBEFA2508 | m² | M2 TRAMO RECTO CONAIRE PIB CLIMA EXTRAFLEX AL-25 ESPESOR 0,8 | 0.85 | 75.37 | 64.06 |
| PIBEFA25F08 | m² | M2 FIGURA CONAIRE PIB CLIMA EXTRAFLEX AL-25 ESPESOR 0,8 | 0.15 | 94.96 | 14.24 |
|  |  | Total |  |  | 78.3 |

**CCREFA250825** m² Cond CONAIRE PIBCLIMA EXTRAFLEX AL-25 rectan de 0,8 mm 25 pct figuras, pared simple galva
Precio: 80.27
Fabricación y suministro de conductos CONAIRE PIB CLIMA EXTRAFLEX AL de geometría rectangular, tipo pared simple de acero galvanizado de 0,8 mm de espesor, calidad DX51D+Z250/275 con sistema de unión entre tramos rectos y figuras por medio de Perfil Integral Brida con junta perimetral tipo burlete el cual le confiere una estanqueidad CLASE B-2 segun norma de ensayo UNE EN-1366-9, incorpora en su cara exterior un aislamiento térmico de espuma elastómera de 25mm de espesor de celda cerrada adesivada por una de sus caras y con acabado en lamina aluminio en la otra, incluye parte proporcional estimada del (25%) de figuras, certificado de fabricación y certificado de clasificación de estanqueidad al aire.

| Código | Ud | Descripción | Rendimiento | Precio | Importe |
|---|---|---|---|---|---|
| PIBEFA2508 | m² | M2 TRAMO RECTO CONAIRE PIB CLIMA EXTRAFLEX AL-25 ESPESOR 0,8 | 0.75 | 75.37 | 56.53 |
| PIBEFA25F08 | m² | M2 FIGURA CONAIRE PIB CLIMA EXTRAFLEX AL-25 ESPESOR 0,8 | 0.25 | 94.96 | 23.74 |
|  |  | Total |  |  | 80.27 |

**CCREFA250835** m² Cond CONAIRE PIBCLIMA EXTRAFLEX AL-25 rectan de 0,8 mm 35 pct figuras, pared simple galva
Precio: 82.23
Fabricación y suministro de conductos CONAIRE PIB CLIMA EXTRAFLEX AL de geometría rectangular, tipo pared simple de acero galvanizado de 0,8 mm de espesor, calidad DX51D+Z250/275 con sistema de unión entre tramos rectos y figuras por medio de Perfil Integral Brida con junta perimetral tipo burlete el cual le confiere una estanqueidad CLASE B-2 segun norma de ensayo UNE EN-1366-9, incorpora en su cara exterior un aislamiento térmico de espuma elastómera de 25mm de espesor de celda cerrada adesivada por una de sus caras y con acabado en lamina aluminio en la otra, incluye parte proporcional estimada del (35%) de figuras, certificado de fabricación y certificado de clasificación de estanqueidad al aire.

| Código | Ud | Descripción | Rendimiento | Precio | Importe |
|---|---|---|---|---|---|
| PIBEFA2508 | m² | M2 TRAMO RECTO CONAIRE PIB CLIMA EXTRAFLEX AL-25 ESPESOR 0,8 | 0.65 | 75.37 | 48.99 |
| PIBEFA25F08 | m² | M2 FIGURA CONAIRE PIB CLIMA EXTRAFLEX AL-25 ESPESOR 0,8 | 0.35 | 94.96 | 33.24 |
|  |  | Total |  |  | 82.23 |

**CCREFA250845** m² Cond CONAIRE PIBCLIMA EXTRAFLEX AL-25 rectan de 0,8 mm 45 pct figuras, pared simple galva
Precio: 84.18
Fabricación y suministro de conductos CONAIRE PIB CLIMA EXTRAFLEX AL de geometría rectangular, tipo pared simple de acero galvanizado de 0,8 mm de espesor, calidad DX51D+Z250/275 con sistema de unión entre tramos rectos y figuras por medio de Perfil Integral Brida con junta perimetral tipo burlete el cual le confiere una estanqueidad CLASE B-2 segun norma de ensayo UNE EN-1366-9, incorpora en su cara exterior un aislamiento térmico de espuma elastómera de 25mm de espesor de celda cerrada adesivada por una de sus caras y con acabado en lamina aluminio en la otra, incluye parte proporcional estimada del (45%) de figuras, certificado de fabricación y certificado de clasificación de estanqueidad al aire.

| Código | Ud | Descripción | Rendimiento | Precio | Importe |
|---|---|---|---|---|---|
| PIBEFA2508 | m² | M2 TRAMO RECTO CONAIRE PIB CLIMA EXTRAFLEX AL-25 ESPESOR 0,8 | 0.55 | 75.37 | 41.45 |
| PIBEFA25F08 | m² | M2 FIGURA CONAIRE PIB CLIMA EXTRAFLEX AL-25 ESPESOR 0,8 | 0.45 | 94.96 | 42.73 |
|  |  | Total |  |  | 84.18 |

**CCREFA250855** m² Cond CONAIRE PIBCLIMA EXTRAFLEX AL-25 rectan de 0,8 mm 55 pct figuras, pared simple galva
Precio: 86.15
Fabricación y suministro de conductos CONAIRE PIB CLIMA EXTRAFLEX AL de geometría rectangular, tipo pared simple de acero galvanizado de 0,8 mm de espesor, calidad DX51D+Z250/275 con sistema de unión entre tramos rectos y figuras por medio de Perfil Integral Brida con junta perimetral tipo burlete el cual le confiere una estanqueidad CLASE B-2 segun norma de ensayo UNE EN-1366-9, incorpora en su cara exterior un aislamiento térmico de espuma elastómera de 25mm de espesor de celda cerrada adesivada por una de sus caras y con acabado en lamina aluminio en la otra, incluye parte proporcional estimada del (55%) de figuras, certificado de fabricación y certificado de clasificación de estanqueidad al aire.

| Código | Ud | Descripción | Rendimiento | Precio | Importe |
|---|---|---|---|---|---|
| PIBEFA2508 | m² | M2 TRAMO RECTO CONAIRE PIB CLIMA EXTRAFLEX AL-25 ESPESOR 0,8 | 0.45 | 75.37 | 33.92 |
| PIBEFA25F08 | m² | M2 FIGURA CONAIRE PIB CLIMA EXTRAFLEX AL-25 ESPESOR 0,8 | 0.55 | 94.96 | 52.23 |
|  |  | Total |  |  | 86.15 |

###### 0401030103020403 Chapa 1 mm

**CCREFA251015** m² Cond CONAIRE PIBCLIMA EXTRAFLEX AL-25 rectan de 1 mm 15 pct figuras, pared simple galva
Precio: 84.54
Fabricación y suministro de conductos CONAIRE PIB CLIMA EXTRAFLEX AL de geometría rectangular, tipo pared simple de acero galvanizado de 1 mm de espesor, calidad DX51D+Z250/275 con sistema de unión entre tramos rectos y figuras por medio de Perfil Integral Brida con junta perimetral tipo burlete el cual le confiere una estanqueidad CLASE B-2 segun norma de ensayo UNE EN-1366-9, incorpora en su cara exterior un aislamiento térmico de espuma elastómera de 25mm de espesor de celda cerrada adesivada por una de sus caras y con acabado en lamina aluminio en la otra, incluye parte proporcional estimada del (15%) de figuras, certificado de fabricación y certificado de clasificación de estanqueidad al aire.

| Código | Ud | Descripción | Rendimiento | Precio | Importe |
|---|---|---|---|---|---|
| PIBEFA2510 | m² | M2 TRAMO RECTO CONAIRE PIB CLIMA EXTRAFLEX AL-25 ESPESOR 1,0 | 0.85 | 81.64 | 69.39 |
| PIBEFA25F10 | m² | M2 FIGURA CONAIRE PIB CLIMA EXTRAFLEX AL-25 ESPESOR 1,0 | 0.15 | 101.03 | 15.15 |
|  |  | Total |  |  | 84.54 |

**CCREFA251025** m² Cond CONAIRE PIBCLIMA EXTRAFLEX AL-25 rectan de 1 mm 25 pct figuras, pared simple galva
Precio: 86.49
Fabricación y suministro de conductos CONAIRE PIB CLIMA EXTRAFLEX AL de geometría rectangular, tipo pared simple de acero galvanizado de 1 mm de espesor, calidad DX51D+Z250/275 con sistema de unión entre tramos rectos y figuras por medio de Perfil Integral Brida con junta perimetral tipo burlete el cual le confiere una estanqueidad CLASE B-2 segun norma de ensayo UNE EN-1366-9, incorpora en su cara exterior un aislamiento térmico de espuma elastómera de 25mm de espesor de celda cerrada adesivada por una de sus caras y con acabado en lamina aluminio en la otra, incluye parte proporcional estimada del (25%) de figuras, certificado de fabricación y certificado de clasificación de estanqueidad al aire.

| Código | Ud | Descripción | Rendimiento | Precio | Importe |
|---|---|---|---|---|---|
| PIBEFA2510 | m² | M2 TRAMO RECTO CONAIRE PIB CLIMA EXTRAFLEX AL-25 ESPESOR 1,0 | 0.75 | 81.64 | 61.23 |
| PIBEFA25F10 | m² | M2 FIGURA CONAIRE PIB CLIMA EXTRAFLEX AL-25 ESPESOR 1,0 | 0.25 | 101.03 | 25.26 |
|  |  | Total |  |  | 86.49 |

**CCREFA251035** m² Cond CONAIRE PIBCLIMA EXTRAFLEX AL-25 rectan de 1 mm 35 pct figuras, pared simple galva
Precio: 88.43
Fabricación y suministro de conductos CONAIRE PIB CLIMA EXTRAFLEX AL de geometría rectangular, tipo pared simple de acero galvanizado de 1 mm de espesor, calidad DX51D+Z250/275 con sistema de unión entre tramos rectos y figuras por medio de Perfil Integral Brida con junta perimetral tipo burlete el cual le confiere una estanqueidad CLASE B-2 segun norma de ensayo UNE EN-1366-9, incorpora en su cara exterior un aislamiento térmico de espuma elastómera de 25mm de espesor de celda cerrada adesivada por una de sus caras y con acabado en lamina aluminio en la otra, incluye parte proporcional estimada del (35%) de figuras, certificado de fabricación y certificado de clasificación de estanqueidad al aire.

| Código | Ud | Descripción | Rendimiento | Precio | Importe |
|---|---|---|---|---|---|
| PIBEFA2510 | m² | M2 TRAMO RECTO CONAIRE PIB CLIMA EXTRAFLEX AL-25 ESPESOR 1,0 | 0.65 | 81.64 | 53.07 |
| PIBEFA25F10 | m² | M2 FIGURA CONAIRE PIB CLIMA EXTRAFLEX AL-25 ESPESOR 1,0 | 0.35 | 101.03 | 35.36 |
|  |  | Total |  |  | 88.43 |

**CCREFA251045** m² Cond CONAIRE PIBCLIMA EXTRAFLEX AL-25 rectan de 1 mm 45 pct figuras, pared simple galva
Precio: 90.36
Fabricación y suministro de conductos CONAIRE PIB CLIMA EXTRAFLEX AL de geometría rectangular, tipo pared simple de acero galvanizado de 1 mm de espesor, calidad DX51D+Z250/275 con sistema de unión entre tramos rectos y figuras por medio de Perfil Integral Brida con junta perimetral tipo burlete el cual le confiere una estanqueidad CLASE B-2 segun norma de ensayo UNE EN-1366-9, incorpora en su cara exterior un aislamiento térmico de espuma elastómera de 25mm de espesor de celda cerrada adesivada por una de sus caras y con acabado en lamina aluminio en la otra, incluye parte proporcional estimada del (45%) de figuras, certificado de fabricación y certificado de clasificación de estanqueidad al aire.

| Código | Ud | Descripción | Rendimiento | Precio | Importe |
|---|---|---|---|---|---|
| PIBEFA2510 | m² | M2 TRAMO RECTO CONAIRE PIB CLIMA EXTRAFLEX AL-25 ESPESOR 1,0 | 0.55 | 81.64 | 44.90 |
| PIBEFA25F10 | m² | M2 FIGURA CONAIRE PIB CLIMA EXTRAFLEX AL-25 ESPESOR 1,0 | 0.45 | 101.03 | 45.46 |
|  |  | Total |  |  | 90.36 |

**CCREFA251055** m² Cond CONAIRE PIBCLIMA EXTRAFLEX AL-25 rectan de 1 mm 55 pct figuras, pared simple galva
Precio: 92.31
Fabricación y suministro de conductos CONAIRE PIB CLIMA EXTRAFLEX AL de geometría rectangular, tipo pared simple de acero galvanizado de 1 mm de espesor, calidad DX51D+Z250/275 con sistema de unión entre tramos rectos y figuras por medio de Perfil Integral Brida con junta perimetral tipo burlete el cual le confiere una estanqueidad CLASE B-2 segun norma de ensayo UNE EN-1366-9, incorpora en su cara exterior un aislamiento térmico de espuma elastómera de 25mm de espesor de celda cerrada adesivada por una de sus caras y con acabado en lamina aluminio en la otra, incluye parte proporcional estimada del (55%) de figuras, certificado de fabricación y certificado de clasificación de estanqueidad al aire.

| Código | Ud | Descripción | Rendimiento | Precio | Importe |
|---|---|---|---|---|---|
| PIBEFA2510 | m² | M2 TRAMO RECTO CONAIRE PIB CLIMA EXTRAFLEX AL-25 ESPESOR 1,0 | 0.45 | 81.64 | 36.74 |
| PIBEFA25F10 | m² | M2 FIGURA CONAIRE PIB CLIMA EXTRAFLEX AL-25 ESPESOR 1,0 | 0.55 | 101.03 | 55.57 |
|  |  | Total |  |  | 92.31 |

###### 04010301030205 Espesor 32 mm

###### 0401030103020501 Chapa 0,6 mm

**CCREFA320615** m² Cond CONAIRE PIBCLIMA EXTRAFLEX AL-32 rectan de 0,6 mm 15 pct figuras, pared simple galva
Precio: 105.47
Fabricación y suministro de conductos CONAIRE PIB CLIMA EXTRAFLEX AL de geometría rectangular, tipo pared simple de acero galvanizado de 0,6 mm de espesor, calidad DX51D+Z250/275 con sistema de unión entre tramos rectos y figuras por medio de Perfil Integral Brida con junta perimetral tipo burlete el cual le confiere una estanqueidad CLASE B-2 segun norma de ensayo UNE EN-1366-9, incorpora en su cara exterior un aislamiento térmico de espuma elastómera de 32mm de espesor de celda cerrada adesivada por una de sus caras y con acabado en lamina aluminio en la otra, incluye parte proporcional estimada del (15%) de figuras, certificado de fabricación y certificado de clasificación de estanqueidad al aire.

| Código | Ud | Descripción | Rendimiento | Precio | Importe |
|---|---|---|---|---|---|
| PIBEFA3206 | m² | M2 TRAMO RECTO CONAIRE PIB CLIMA EXTRAFLEX AL-32 ESPESOR 0,6 | 0.85 | 106.54 | 90.56 |
| PIBEFA32F06 | m² | M2 FIGURA CONAIRE PIB CLIMA EXTRAFLEX AL-32 ESPESOR 0,6 | 0.15 | 99.42 | 14.91 |
|  |  | Total |  |  | 105.47 |

**CCREFA320625** m² Cond CONAIRE PIBCLIMA EXTRAFLEX AL-32 rectan de 0,6 mm 25 pct figuras, pared simple galva
Precio: 104.77
Fabricación y suministro de conductos CONAIRE PIB CLIMA EXTRAFLEX AL de geometría rectangular, tipo pared simple de acero galvanizado de 0,6 mm de espesor, calidad DX51D+Z250/275 con sistema de unión entre tramos rectos y figuras por medio de Perfil Integral Brida con junta perimetral tipo burlete el cual le confiere una estanqueidad CLASE B-2 segun norma de ensayo UNE EN-1366-9, incorpora en su cara exterior un aislamiento térmico de espuma elastómera de 32mm de espesor de celda cerrada adesivada por una de sus caras y con acabado en lamina aluminio en la otra, incluye parte proporcional estimada del (25%) de figuras, certificado de fabricación y certificado de clasificación de estanqueidad al aire.

| Código | Ud | Descripción | Rendimiento | Precio | Importe |
|---|---|---|---|---|---|
| PIBEFA3206 | m² | M2 TRAMO RECTO CONAIRE PIB CLIMA EXTRAFLEX AL-32 ESPESOR 0,6 | 0.75 | 106.54 | 79.91 |
| PIBEFA32F06 | m² | M2 FIGURA CONAIRE PIB CLIMA EXTRAFLEX AL-32 ESPESOR 0,6 | 0.25 | 99.42 | 24.86 |
|  |  | Total |  |  | 104.77 |

**CCREFA320635** m² Cond CONAIRE PIBCLIMA EXTRAFLEX AL-32 rectan de 0,6 mm 35 pct figuras, pared simple galva
Precio: 104.05
Fabricación y suministro de conductos CONAIRE PIB CLIMA EXTRAFLEX AL de geometría rectangular, tipo pared simple de acero galvanizado de 0,6 mm de espesor, calidad DX51D+Z250/275 con sistema de unión entre tramos rectos y figuras por medio de Perfil Integral Brida con junta perimetral tipo burlete el cual le confiere una estanqueidad CLASE B-2 segun norma de ensayo UNE EN-1366-9, incorpora en su cara exterior un aislamiento térmico de espuma elastómera de 32mm de espesor de celda cerrada adesivada por una de sus caras y con acabado en lamina aluminio en la otra, incluye parte proporcional estimada del (35%) de figuras, certificado de fabricación y certificado de clasificación de estanqueidad al aire.

| Código | Ud | Descripción | Rendimiento | Precio | Importe |
|---|---|---|---|---|---|
| PIBEFA3206 | m² | M2 TRAMO RECTO CONAIRE PIB CLIMA EXTRAFLEX AL-32 ESPESOR 0,6 | 0.65 | 106.54 | 69.25 |
| PIBEFA32F06 | m² | M2 FIGURA CONAIRE PIB CLIMA EXTRAFLEX AL-32 ESPESOR 0,6 | 0.35 | 99.42 | 34.80 |
|  |  | Total |  |  | 104.05 |

**CCREFA320645** m² Cond CONAIRE PIBCLIMA EXTRAFLEX AL-32 rectan de 0,6 mm 45 pct figuras, pared simple galva
Precio: 103.34
Fabricación y suministro de conductos CONAIRE PIB CLIMA EXTRAFLEX AL de geometría rectangular, tipo pared simple de acero galvanizado de 0,6 mm de espesor, calidad DX51D+Z250/275 con sistema de unión entre tramos rectos y figuras por medio de Perfil Integral Brida con junta perimetral tipo burlete el cual le confiere una estanqueidad CLASE B-2 segun norma de ensayo UNE EN-1366-9, incorpora en su cara exterior un aislamiento térmico de espuma elastómera de 32mm de espesor de celda cerrada adesivada por una de sus caras y con acabado en lamina aluminio en la otra, incluye parte proporcional estimada del (45%) de figuras, certificado de fabricación y certificado de clasificación de estanqueidad al aire.

| Código | Ud | Descripción | Rendimiento | Precio | Importe |
|---|---|---|---|---|---|
| PIBEFA3206 | m² | M2 TRAMO RECTO CONAIRE PIB CLIMA EXTRAFLEX AL-32 ESPESOR 0,6 | 0.55 | 106.54 | 58.60 |
| PIBEFA32F06 | m² | M2 FIGURA CONAIRE PIB CLIMA EXTRAFLEX AL-32 ESPESOR 0,6 | 0.45 | 99.42 | 44.74 |
|  |  | Total |  |  | 103.34 |

**CCREFA320655** m² Cond CONAIRE PIBCLIMA EXTRAFLEX AL-32 rectan de 0,6 mm 55 pct figuras, pared simple galva
Precio: 102.62
Fabricación y suministro de conductos CONAIRE PIB CLIMA EXTRAFLEX AL de geometría rectangular, tipo pared simple de acero galvanizado de 0,6 mm de espesor, calidad DX51D+Z250/275 con sistema de unión entre tramos rectos y figuras por medio de Perfil Integral Brida con junta perimetral tipo burlete el cual le confiere una estanqueidad CLASE B-2 segun norma de ensayo UNE EN-1366-9, incorpora en su cara exterior un aislamiento térmico de espuma elastómera de 32mm de espesor de celda cerrada adesivada por una de sus caras y con acabado en lamina aluminio en la otra, incluye parte proporcional estimada del (55%) de figuras, certificado de fabricación y certificado de clasificación de estanqueidad al aire.

| Código | Ud | Descripción | Rendimiento | Precio | Importe |
|---|---|---|---|---|---|
| PIBEFA3206 | m² | M2 TRAMO RECTO CONAIRE PIB CLIMA EXTRAFLEX AL-32 ESPESOR 0,6 | 0.45 | 106.54 | 47.94 |
| PIBEFA32F06 | m² | M2 FIGURA CONAIRE PIB CLIMA EXTRAFLEX AL-32 ESPESOR 0,6 | 0.55 | 99.42 | 54.68 |
|  |  | Total |  |  | 102.62 |

###### 0401030103020502 Chapa 0,8 mm

**CCREFA320815** m² Cond CONAIRE PIBCLIMA EXTRAFLEX AL-32 rectan de 0,8 mm 15 pct figuras, pared simple galva
Precio: 87.85
Fabricación y suministro de conductos CONAIRE PIB CLIMA EXTRAFLEX AL de geometría rectangular, tipo pared simple de acero galvanizado de 0,8 mm de espesor, calidad DX51D+Z250/275 con sistema de unión entre tramos rectos y figuras por medio de Perfil Integral Brida con junta perimetral tipo burlete el cual le confiere una estanqueidad CLASE B-2 segun norma de ensayo UNE EN-1366-9, incorpora en su cara exterior un aislamiento térmico de espuma elastómera de 32mm de espesor de celda cerrada adesivada por una de sus caras y con acabado en lamina aluminio en la otra, incluye parte proporcional estimada del (15%) de figuras, certificado de fabricación y certificado de clasificación de estanqueidad al aire.

| Código | Ud | Descripción | Rendimiento | Precio | Importe |
|---|---|---|---|---|---|
| PIBEFA3208 | m² | M2 TRAMO RECTO CONAIRE PIB CLIMA EXTRAFLEX AL-32 ESPESOR 0,8 | 0.85 | 84.78 | 72.06 |
| PIBEFA32F08 | m² | M2 FIGURA CONAIRE PIB CLIMA EXTRAFLEX AL-32 ESPESOR 0,8 | 0.15 | 105.26 | 15.79 |
|  |  | Total |  |  | 87.85 |

**CCREFA320825** m² Cond CONAIRE PIBCLIMA EXTRAFLEX AL-32 rectan de 0,8 mm 25 pct figuras, pared simple galva
Precio: 89.91
Fabricación y suministro de conductos CONAIRE PIB CLIMA EXTRAFLEX AL de geometría rectangular, tipo pared simple de acero galvanizado de 0,8 mm de espesor, calidad DX51D+Z250/275 con sistema de unión entre tramos rectos y figuras por medio de Perfil Integral Brida con junta perimetral tipo burlete el cual le confiere una estanqueidad CLASE B-2 segun norma de ensayo UNE EN-1366-9, incorpora en su cara exterior un aislamiento térmico de espuma elastómera de 32mm de espesor de celda cerrada adesivada por una de sus caras y con acabado en lamina aluminio en la otra, incluye parte proporcional estimada del (25%) de figuras, certificado de fabricación y certificado de clasificación de estanqueidad al aire.

| Código | Ud | Descripción | Rendimiento | Precio | Importe |
|---|---|---|---|---|---|
| PIBEFA3208 | m² | M2 TRAMO RECTO CONAIRE PIB CLIMA EXTRAFLEX AL-32 ESPESOR 0,8 | 0.75 | 84.78 | 63.59 |
| PIBEFA32F08 | m² | M2 FIGURA CONAIRE PIB CLIMA EXTRAFLEX AL-32 ESPESOR 0,8 | 0.25 | 105.26 | 26.32 |
|  |  | Total |  |  | 89.91 |

**CCREFA320835** m² Cond CONAIRE PIBCLIMA EXTRAFLEX AL-32 rectan de 0,8 mm 35 pct figuras, pared simple galva
Precio: 91.95
Fabricación y suministro de conductos CONAIRE PIB CLIMA EXTRAFLEX AL de geometría rectangular, tipo pared simple de acero galvanizado de 0,8 mm de espesor, calidad DX51D+Z250/275 con sistema de unión entre tramos rectos y figuras por medio de Perfil Integral Brida con junta perimetral tipo burlete el cual le confiere una estanqueidad CLASE B-2 segun norma de ensayo UNE EN-1366-9, incorpora en su cara exterior un aislamiento térmico de espuma elastómera de 32mm de espesor de celda cerrada adesivada por una de sus caras y con acabado en lamina aluminio en la otra, incluye parte proporcional estimada del (35%) de figuras, certificado de fabricación y certificado de clasificación de estanqueidad al aire.

| Código | Ud | Descripción | Rendimiento | Precio | Importe |
|---|---|---|---|---|---|
| PIBEFA3208 | m² | M2 TRAMO RECTO CONAIRE PIB CLIMA EXTRAFLEX AL-32 ESPESOR 0,8 | 0.65 | 84.78 | 55.11 |
| PIBEFA32F08 | m² | M2 FIGURA CONAIRE PIB CLIMA EXTRAFLEX AL-32 ESPESOR 0,8 | 0.35 | 105.26 | 36.84 |
|  |  | Total |  |  | 91.95 |

**CCREFA320845** m² Cond CONAIRE PIBCLIMA EXTRAFLEX AL-32 rectan de 0,8 mm 45 pct figuras, pared simple galva
Precio: 94
Fabricación y suministro de conductos CONAIRE PIB CLIMA EXTRAFLEX AL de geometría rectangular, tipo pared simple de acero galvanizado de 0,8 mm de espesor, calidad DX51D+Z250/275 con sistema de unión entre tramos rectos y figuras por medio de Perfil Integral Brida con junta perimetral tipo burlete el cual le confiere una estanqueidad CLASE B-2 segun norma de ensayo UNE EN-1366-9, incorpora en su cara exterior un aislamiento térmico de espuma elastómera de 32mm de espesor de celda cerrada adesivada por una de sus caras y con acabado en lamina aluminio en la otra, incluye parte proporcional estimada del (45%) de figuras, certificado de fabricación y certificado de clasificación de estanqueidad al aire.

| Código | Ud | Descripción | Rendimiento | Precio | Importe |
|---|---|---|---|---|---|
| PIBEFA3208 | m² | M2 TRAMO RECTO CONAIRE PIB CLIMA EXTRAFLEX AL-32 ESPESOR 0,8 | 0.55 | 84.78 | 46.63 |
| PIBEFA32F08 | m² | M2 FIGURA CONAIRE PIB CLIMA EXTRAFLEX AL-32 ESPESOR 0,8 | 0.45 | 105.26 | 47.37 |
|  |  | Total |  |  | 94 |

**CCREFA320855** m² Cond CONAIRE PIBCLIMA EXTRAFLEX AL-32 rectan de 0,8 mm 55 pct figuras, pared simple galva
Precio: 96.04
Fabricación y suministro de conductos CONAIRE PIB CLIMA EXTRAFLEX AL de geometría rectangular, tipo pared simple de acero galvanizado de 0,8 mm de espesor, calidad DX51D+Z250/275 con sistema de unión entre tramos rectos y figuras por medio de Perfil Integral Brida con junta perimetral tipo burlete el cual le confiere una estanqueidad CLASE B-2 segun norma de ensayo UNE EN-1366-9, incorpora en su cara exterior un aislamiento térmico de espuma elastómera de 32mm de espesor de celda cerrada adesivada por una de sus caras y con acabado en lamina aluminio en la otra, incluye parte proporcional estimada del (55%) de figuras, certificado de fabricación y certificado de clasificación de estanqueidad al aire.

| Código | Ud | Descripción | Rendimiento | Precio | Importe |
|---|---|---|---|---|---|
| PIBEFA3208 | m² | M2 TRAMO RECTO CONAIRE PIB CLIMA EXTRAFLEX AL-32 ESPESOR 0,8 | 0.45 | 84.78 | 38.15 |
| PIBEFA32F08 | m² | M2 FIGURA CONAIRE PIB CLIMA EXTRAFLEX AL-32 ESPESOR 0,8 | 0.55 | 105.26 | 57.89 |
|  |  | Total |  |  | 96.04 |

###### 0401030103020503 Chapa 1 mm

**CCREFA321015** m² Cond CONAIRE PIBCLIMA EXTRAFLEX AL-32 rectan de 1 mm 15 pct figuras, pared simple galva
Precio: 94.1
Fabricación y suministro de conductos CONAIRE PIB CLIMA EXTRAFLEX AL de geometría rectangular, tipo pared simple de acero galvanizado de 1 mm de espesor, calidad DX51D+Z250/275 con sistema de unión entre tramos rectos y figuras por medio de Perfil Integral Brida con junta perimetral tipo burlete el cual le confiere una estanqueidad CLASE B-2 segun norma de ensayo UNE EN-1366-9, incorpora en su cara exterior un aislamiento térmico de espuma elastómera de 32mm de espesor de celda cerrada adesivada por una de sus caras y con acabado en lamina aluminio en la otra, incluye parte proporcional estimada del (15%) de figuras, certificado de fabricación y certificado de clasificación de estanqueidad al aire.

| Código | Ud | Descripción | Rendimiento | Precio | Importe |
|---|---|---|---|---|---|
| PIBEFA3210 | m² | M2 TRAMO RECTO CONAIRE PIB CLIMA EXTRAFLEX AL-32 ESPESOR 1,0 | 0.85 | 91.06 | 77.40 |
| PIBEFA32F10 | m² | M2 FIGURA CONAIRE PIB CLIMA EXTRAFLEX AL-32 ESPESOR 1,0 | 0.15 | 111.33 | 16.70 |
|  |  | Total |  |  | 94.1 |

**CCREFA321025** m² Cond CONAIRE PIBCLIMA EXTRAFLEX AL-32 rectan de 1 mm 25 pct figuras, pared simple galva
Precio: 96.13
Fabricación y suministro de conductos CONAIRE PIB CLIMA EXTRAFLEX AL de geometría rectangular, tipo pared simple de acero galvanizado de 1 mm de espesor, calidad DX51D+Z250/275 con sistema de unión entre tramos rectos y figuras por medio de Perfil Integral Brida con junta perimetral tipo burlete el cual le confiere una estanqueidad CLASE B-2 segun norma de ensayo UNE EN-1366-9, incorpora en su cara exterior un aislamiento térmico de espuma elastómera de 32mm de espesor de celda cerrada adesivada por una de sus caras y con acabado en lamina aluminio en la otra, incluye parte proporcional estimada del (25%) de figuras, certificado de fabricación y certificado de clasificación de estanqueidad al aire.

| Código | Ud | Descripción | Rendimiento | Precio | Importe |
|---|---|---|---|---|---|
| PIBEFA3210 | m² | M2 TRAMO RECTO CONAIRE PIB CLIMA EXTRAFLEX AL-32 ESPESOR 1,0 | 0.75 | 91.06 | 68.30 |
| PIBEFA32F10 | m² | M2 FIGURA CONAIRE PIB CLIMA EXTRAFLEX AL-32 ESPESOR 1,0 | 0.25 | 111.33 | 27.83 |
|  |  | Total |  |  | 96.13 |

**CCREFA321035** m² Cond CONAIRE PIBCLIMA EXTRAFLEX AL-32 rectan de 1 mm 35 pct figuras, pared simple galva
Precio: 98.16
Fabricación y suministro de conductos CONAIRE PIB CLIMA EXTRAFLEX AL de geometría rectangular, tipo pared simple de acero galvanizado de 1 mm de espesor, calidad DX51D+Z250/275 con sistema de unión entre tramos rectos y figuras por medio de Perfil Integral Brida con junta perimetral tipo burlete el cual le confiere una estanqueidad CLASE B-2 segun norma de ensayo UNE EN-1366-9, incorpora en su cara exterior un aislamiento térmico de espuma elastómera de 32mm de espesor de celda cerrada adesivada por una de sus caras y con acabado en lamina aluminio en la otra, incluye parte proporcional estimada del (35%) de figuras, certificado de fabricación y certificado de clasificación de estanqueidad al aire.

| Código | Ud | Descripción | Rendimiento | Precio | Importe |
|---|---|---|---|---|---|
| PIBEFA3210 | m² | M2 TRAMO RECTO CONAIRE PIB CLIMA EXTRAFLEX AL-32 ESPESOR 1,0 | 0.65 | 91.06 | 59.19 |
| PIBEFA32F10 | m² | M2 FIGURA CONAIRE PIB CLIMA EXTRAFLEX AL-32 ESPESOR 1,0 | 0.35 | 111.33 | 38.97 |
|  |  | Total |  |  | 98.16 |

**CCREFA321045** m² Cond CONAIRE PIBCLIMA EXTRAFLEX AL-32 rectan de 1 mm 45 pct figuras, pared simple galva
Precio: 100.18
Fabricación y suministro de conductos CONAIRE PIB CLIMA EXTRAFLEX AL de geometría rectangular, tipo pared simple de acero galvanizado de 1 mm de espesor, calidad DX51D+Z250/275 con sistema de unión entre tramos rectos y figuras por medio de Perfil Integral Brida con junta perimetral tipo burlete el cual le confiere una estanqueidad CLASE B-2 segun norma de ensayo UNE EN-1366-9, incorpora en su cara exterior un aislamiento térmico de espuma elastómera de 32mm de espesor de celda cerrada adesivada por una de sus caras y con acabado en lamina aluminio en la otra, incluye parte proporcional estimada del (45%) de figuras, certificado de fabricación y certificado de clasificación de estanqueidad al aire.

| Código | Ud | Descripción | Rendimiento | Precio | Importe |
|---|---|---|---|---|---|
| PIBEFA3210 | m² | M2 TRAMO RECTO CONAIRE PIB CLIMA EXTRAFLEX AL-32 ESPESOR 1,0 | 0.55 | 91.06 | 50.08 |
| PIBEFA32F10 | m² | M2 FIGURA CONAIRE PIB CLIMA EXTRAFLEX AL-32 ESPESOR 1,0 | 0.45 | 111.33 | 50.10 |
|  |  | Total |  |  | 100.18 |

**CCREFA321055** m² Cond CONAIRE PIBCLIMA EXTRAFLEX AL-32 rectan de 1 mm 55 pct figuras, pared simple galva
Precio: 102.21
Fabricación y suministro de conductos CONAIRE PIB CLIMA EXTRAFLEX AL de geometría rectangular, tipo pared simple de acero galvanizado de 1 mm de espesor, calidad DX51D+Z250/275 con sistema de unión entre tramos rectos y figuras por medio de Perfil Integral Brida con junta perimetral tipo burlete el cual le confiere una estanqueidad CLASE B-2 segun norma de ensayo UNE EN-1366-9, incorpora en su cara exterior un aislamiento térmico de espuma elastómera de 32mm de espesor de celda cerrada adesivada por una de sus caras y con acabado en lamina aluminio en la otra, incluye parte proporcional estimada del (55%) de figuras, certificado de fabricación y certificado de clasificación de estanqueidad al aire.

| Código | Ud | Descripción | Rendimiento | Precio | Importe |
|---|---|---|---|---|---|
| PIBEFA3210 | m² | M2 TRAMO RECTO CONAIRE PIB CLIMA EXTRAFLEX AL-32 ESPESOR 1,0 | 0.45 | 91.06 | 40.98 |
| PIBEFA32F10 | m² | M2 FIGURA CONAIRE PIB CLIMA EXTRAFLEX AL-32 ESPESOR 1,0 | 0.55 | 111.33 | 61.23 |
|  |  | Total |  |  | 102.21 |

###### 0403010206 PIB EXTRAFLEX MB

###### 04010301030101 Espesor 9 mm

###### 0401030103010101 Chapa 0,6 mm

**CCREFP090615** m² Cond CONAIRE PIBCLIMA EXTRAFLEX MB-09 rectangular de 0,6 mm 15 pct figuras, pared simple galva
Precio: 51.65
Fabricación y suministro de conductos CONAIRE PIB CLIMA EXTRAFLEX MICROBAND de geometría rectangular, tipo pared simple de acero galvanizado de 0,8 mm de espesor, calidad DX51D+Z250/275 con sistema de unión entre tramos rectos y figuras por medio de Perfil Integral Brida con junta perimetral tipo burlete el cual le confiere una estanqueidad CLASE B-2 segun norma de ensayo UNE EN-1366-9, incorpora en su cara exterior un aislamiento térmico de espuma elastómera de espesor 09 mm de celda cerrada con protección anti microbiana MICROBAN® para un alto nivel de protección contra microbios, mohos y humedad, adesivada por una de sus caras, incluye parte proporcional estimada del (55%) de figuras, certificado de fabricación y certificado de clasificación de estanqueidad al aire.

| Código | Ud | Descripción | Rendimiento | Precio | Importe |
|---|---|---|---|---|---|
| PIBEFP0906 | m² | M2 TRAMO RECTO CONAIRE PIB CLIMA EXTRAFLEX MB-9 ESPESOR 0,6 | 0.85 | 48.96 | 41.62 |
| PIBEFP09F06 | m² | M2 FIGURA CONAIRE PIB CLIMA EXTRAFLEX MB-9 ESPESOR 0,6 | 0.15 | 66.86 | 10.03 |
|  |  | Total |  |  | 51.65 |

**CCREFP090625** m² Cond CONAIRE PIBCLIMA EXTRAFLEX MB-09 rectangular de 0,6 mm 25 pct figuras, pared simple galva
Precio: 53.44
Fabricación y suministro de conductos CONAIRE PIB CLIMA EXTRAFLEX MICROBAND de geometría rectangular, tipo pared simple de acero galvanizado de 0,6 mm de espesor, calidad DX51D+Z250/275 con sistema de unión entre tramos rectos y figuras por medio de Perfil Integral Brida con junta perimetral tipo burlete el cual le confiere una estanqueidad CLASE B-2 segun norma de ensayo UNE EN-1366-9, incorpora en su cara exterior un aislamiento térmico de espuma elastómera de espesor 09 mm de celda cerrada con protección anti microbiana MICROBAN® para un alto nivel de protección contra microbios, mohos y humedad, adesivada por una de sus caras, incluye parte proporcional estimada del (25%) de figuras, certificado de fabricación y certificado de clasificación de estanqueidad al aire.

| Código | Ud | Descripción | Rendimiento | Precio | Importe |
|---|---|---|---|---|---|
| PIBEFP0906 | m² | M2 TRAMO RECTO CONAIRE PIB CLIMA EXTRAFLEX MB-9 ESPESOR 0,6 | 0.75 | 48.96 | 36.72 |
| PIBEFP09F06 | m² | M2 FIGURA CONAIRE PIB CLIMA EXTRAFLEX MB-9 ESPESOR 0,6 | 0.25 | 66.86 | 16.72 |
|  |  | Total |  |  | 53.44 |

**CCREFP090635** m² Cond CONAIRE PIBCLIMA EXTRAFLEX MB-09 rectangular de 0,6 mm 35 pct figuras, pared simple galva
Precio: 55.22
Fabricación y suministro de conductos CONAIRE PIB CLIMA EXTRAFLEX MICROBAND de geometría rectangular, tipo pared simple de acero galvanizado de 0,8 mm de espesor, calidad DX51D+Z250/275 con sistema de unión entre tramos rectos y figuras por medio de Perfil Integral Brida con junta perimetral tipo burlete el cual le confiere una estanqueidad CLASE B-2 segun norma de ensayo UNE EN-1366-9, incorpora en su cara exterior un aislamiento térmico de espuma elastómera de espesor 09 mm de celda cerrada con protección anti microbiana MICROBAN® para un alto nivel de protección contra microbios, mohos y humedad, adesivada por una de sus caras, incluye parte proporcional estimada del (45%) de figuras, certificado de fabricación y certificado de clasificación de estanqueidad al aire.

| Código | Ud | Descripción | Rendimiento | Precio | Importe |
|---|---|---|---|---|---|
| PIBEFP0906 | m² | M2 TRAMO RECTO CONAIRE PIB CLIMA EXTRAFLEX MB-9 ESPESOR 0,6 | 0.65 | 48.96 | 31.82 |
| PIBEFP09F06 | m² | M2 FIGURA CONAIRE PIB CLIMA EXTRAFLEX MB-9 ESPESOR 0,6 | 0.35 | 66.86 | 23.40 |
|  |  | Total |  |  | 55.22 |

**CCREFP090645** m² Cond CONAIRE PIBCLIMA EXTRAFLEX MB-09 rectangular de 0,6 mm 45 pct figuras, pared simple galva
Precio: 57.02
Fabricación y suministro de conductos CONAIRE PIB CLIMA EXTRAFLEX MICROBAND de geometría rectangular, tipo pared simple de acero galvanizado de 0,8 mm de espesor, calidad DX51D+Z250/275 con sistema de unión entre tramos rectos y figuras por medio de Perfil Integral Brida con junta perimetral tipo burlete el cual le confiere una estanqueidad CLASE B-2 segun norma de ensayo UNE EN-1366-9, incorpora en su cara exterior un aislamiento térmico de espuma elastómera de espesor 09 mm de celda cerrada con protección anti microbiana MICROBAN® para un alto nivel de protección contra microbios, mohos y humedad, adesivada por una de sus caras, incluye parte proporcional estimada del (35%) de figuras, certificado de fabricación y certificado de clasificación de estanqueidad al aire.

| Código | Ud | Descripción | Rendimiento | Precio | Importe |
|---|---|---|---|---|---|
| PIBEFP0906 | m² | M2 TRAMO RECTO CONAIRE PIB CLIMA EXTRAFLEX MB-9 ESPESOR 0,6 | 0.55 | 48.96 | 26.93 |
| PIBEFP09F06 | m² | M2 FIGURA CONAIRE PIB CLIMA EXTRAFLEX MB-9 ESPESOR 0,6 | 0.45 | 66.86 | 30.09 |
|  |  | Total |  |  | 57.02 |

**CCREFP090655** m² Cond CONAIRE PIBCLIMA EXTRAFLEX MB-09 rectangular de 0,6 mm 55 pct figuras, pared simple galva
Precio: 58.8
Fabricación y suministro de conductos CONAIRE PIB CLIMA EXTRAFLEX MICROBAND de geometría rectangular, tipo pared simple de acero galvanizado de 0,8 mm de espesor, calidad DX51D+Z250/275 con sistema de unión entre tramos rectos y figuras por medio de Perfil Integral Brida con junta perimetral tipo burlete el cual le confiere una estanqueidad CLASE B-2 segun norma de ensayo UNE EN-1366-9, incorpora en su cara exterior un aislamiento térmico de espuma elastómera de espesor 09 mm de celda cerrada con protección anti microbiana MICROBAN® para un alto nivel de protección contra microbios, mohos y humedad, adesivada por una de sus caras, incluye parte proporcional estimada del (25%) de figuras, certificado de fabricación y certificado de clasificación de estanqueidad al aire.

| Código | Ud | Descripción | Rendimiento | Precio | Importe |
|---|---|---|---|---|---|
| PIBEFP0906 | m² | M2 TRAMO RECTO CONAIRE PIB CLIMA EXTRAFLEX MB-9 ESPESOR 0,6 | 0.45 | 48.96 | 22.03 |
| PIBEFP09F06 | m² | M2 FIGURA CONAIRE PIB CLIMA EXTRAFLEX MB-9 ESPESOR 0,6 | 0.55 | 66.86 | 36.77 |
|  |  | Total |  |  | 58.8 |

###### 0401030103010102 Chapa 0,8 mm

**CCREFP090815** m² Cond CONAIRE PIBCLIMA EXTRAFLEX MB-09 rectangular de 0,8 mm 15 pct figuras, pared simple galva
Precio: 57.69
Fabricación y suministro de conductos CONAIRE PIB CLIMA EXTRAFLEX MICROBAND de geometría rectangular, tipo pared simple de acero galvanizado de 0,8 mm de espesor, calidad DX51D+Z250/275 con sistema de unión entre tramos rectos y figuras por medio de Perfil Integral Brida con junta perimetral tipo burlete el cual le confiere una estanqueidad CLASE B-2 segun norma de ensayo UNE EN-1366-9, incorpora en su cara exterior un aislamiento térmico de espuma elastómera de espesor 09 mm de celda cerrada con protección anti microbiana MICROBAN® para un alto nivel de protección contra microbios, mohos y humedad, adesivada por una de sus caras, incluye parte proporcional estimada del (15%) de figuras, certificado de fabricación y certificado de clasificación de estanqueidad al aire.

| Código | Ud | Descripción | Rendimiento | Precio | Importe |
|---|---|---|---|---|---|
| PIBEFP0908 | m² | M2 TRAMO RECTO CONAIRE PIB CLIMA EXTRAFLEX MB-9 ESPESOR 0,8 | 0.85 | 55.03 | 46.78 |
| PIBEFP09F08 | m² | M2 FIGURA CONAIRE PIB CLIMA EXTRAFLEX MB-9 ESPESOR 0,8 | 0.15 | 72.7 | 10.91 |
|  |  | Total |  |  | 57.69 |

**CCREFP090825** m² Cond CONAIRE PIBCLIMA EXTRAFLEX MB-09 rectangular de 0,8 mm 25 pct figuras, pared simple galva
Precio: 59.45
Fabricación y suministro de conductos CONAIRE PIB CLIMA EXTRAFLEX MICROBAND de geometría rectangular, tipo pared simple de acero galvanizado de 0,6 mm de espesor, calidad DX51D+Z250/275 con sistema de unión entre tramos rectos y figuras por medio de Perfil Integral Brida con junta perimetral tipo burlete el cual le confiere una estanqueidad CLASE B-2 segun norma de ensayo UNE EN-1366-9, incorpora en su cara exterior un aislamiento térmico de espuma elastómera de espesor 09 mm de celda cerrada con protección anti microbiana MICROBAN® para un alto nivel de protección contra microbios, mohos y humedad, adesivada por una de sus caras, incluye parte proporcional estimada del (55%) de figuras, certificado de fabricación y certificado de clasificación de estanqueidad al aire.

| Código | Ud | Descripción | Rendimiento | Precio | Importe |
|---|---|---|---|---|---|
| PIBEFP0908 | m² | M2 TRAMO RECTO CONAIRE PIB CLIMA EXTRAFLEX MB-9 ESPESOR 0,8 | 0.75 | 55.03 | 41.27 |
| PIBEFP09F08 | m² | M2 FIGURA CONAIRE PIB CLIMA EXTRAFLEX MB-9 ESPESOR 0,8 | 0.25 | 72.7 | 18.18 |
|  |  | Total |  |  | 59.45 |

**CCREFP090835** m² Cond CONAIRE PIBCLIMA EXTRAFLEX MB-09 rectangular de 0,8 mm 35 pct figuras, pared simple galva
Precio: 61.22
Fabricación y suministro de conductos CONAIRE PIB CLIMA EXTRAFLEX MICROBAND de geometría rectangular, tipo pared simple de acero galvanizado de 0,6 mm de espesor, calidad DX51D+Z250/275 con sistema de unión entre tramos rectos y figuras por medio de Perfil Integral Brida con junta perimetral tipo burlete el cual le confiere una estanqueidad CLASE B-2 segun norma de ensayo UNE EN-1366-9, incorpora en su cara exterior un aislamiento térmico de espuma elastómera de espesor 09 mm de celda cerrada con protección anti microbiana MICROBAN® para un alto nivel de protección contra microbios, mohos y humedad, adesivada por una de sus caras, incluye parte proporcional estimada del (45%) de figuras, certificado de fabricación y certificado de clasificación de estanqueidad al aire.

| Código | Ud | Descripción | Rendimiento | Precio | Importe |
|---|---|---|---|---|---|
| PIBEFP0908 | m² | M2 TRAMO RECTO CONAIRE PIB CLIMA EXTRAFLEX MB-9 ESPESOR 0,8 | 0.65 | 55.03 | 35.77 |
| PIBEFP09F08 | m² | M2 FIGURA CONAIRE PIB CLIMA EXTRAFLEX MB-9 ESPESOR 0,8 | 0.35 | 72.7 | 25.45 |
|  |  | Total |  |  | 61.22 |

**CCREFP090845** m² Cond CONAIRE PIBCLIMA EXTRAFLEX MB-09 rectangular de 0,8 mm 45 pct figuras, pared simple galva
Precio: 62.99
Fabricación y suministro de conductos CONAIRE PIB CLIMA EXTRAFLEX MICROBAND de geometría rectangular, tipo pared simple de acero galvanizado de 0,6 mm de espesor, calidad DX51D+Z250/275 con sistema de unión entre tramos rectos y figuras por medio de Perfil Integral Brida con junta perimetral tipo burlete el cual le confiere una estanqueidad CLASE B-2 segun norma de ensayo UNE EN-1366-9, incorpora en su cara exterior un aislamiento térmico de espuma elastómera de espesor 09 mm de celda cerrada con protección anti microbiana MICROBAN® para un alto nivel de protección contra microbios, mohos y humedad, adesivada por una de sus caras, incluye parte proporcional estimada del (35%) de figuras, certificado de fabricación y certificado de clasificación de estanqueidad al aire.

| Código | Ud | Descripción | Rendimiento | Precio | Importe |
|---|---|---|---|---|---|
| PIBEFP0908 | m² | M2 TRAMO RECTO CONAIRE PIB CLIMA EXTRAFLEX MB-9 ESPESOR 0,8 | 0.55 | 55.03 | 30.27 |
| PIBEFP09F08 | m² | M2 FIGURA CONAIRE PIB CLIMA EXTRAFLEX MB-9 ESPESOR 0,8 | 0.45 | 72.7 | 32.72 |
|  |  | Total |  |  | 62.99 |

**CCREFP090855** m² Cond CONAIRE PIBCLIMA EXTRAFLEX MB-09 rectangular de 0,8 mm 55 pct figuras, pared simple galva
Precio: 64.75
Fabricación y suministro de conductos CONAIRE PIB CLIMA EXTRAFLEX MICROBAND de geometría rectangular, tipo pared simple de acero galvanizado de 0,6 mm de espesor, calidad DX51D+Z250/275 con sistema de unión entre tramos rectos y figuras por medio de Perfil Integral Brida con junta perimetral tipo burlete el cual le confiere una estanqueidad CLASE B-2 segun norma de ensayo UNE EN-1366-9, incorpora en su cara exterior un aislamiento térmico de espuma elastómera de espesor 09 mm de celda cerrada con protección anti microbiana MICROBAN® para un alto nivel de protección contra microbios, mohos y humedad, adesivada por una de sus caras, incluye parte proporcional estimada del (15%) de figuras, certificado de fabricación y certificado de clasificación de estanqueidad al aire.

| Código | Ud | Descripción | Rendimiento | Precio | Importe |
|---|---|---|---|---|---|
| PIBEFP0908 | m² | M2 TRAMO RECTO CONAIRE PIB CLIMA EXTRAFLEX MB-9 ESPESOR 0,8 | 0.45 | 55.03 | 24.76 |
| PIBEFP09F08 | m² | M2 FIGURA CONAIRE PIB CLIMA EXTRAFLEX MB-9 ESPESOR 0,8 | 0.55 | 72.7 | 39.99 |
|  |  | Total |  |  | 64.75 |

###### 0401030103010103 Chapa 1 mm

**CCREFP091015** m² Cond CONAIRE PIBCLIMA EXTRAFLEX MB-09 rectangular de 1 mm 15 pct figuras, pared simple galva
Precio: 63.93
Fabricación y suministro de conductos CONAIRE PIB CLIMA EXTRAFLEX MICROBAND de geometría rectangular, tipo pared simple de acero galvanizado de 1 mm de espesor, calidad DX51D+Z250/275 con sistema de unión entre tramos rectos y figuras por medio de Perfil Integral Brida con junta perimetral tipo burlete el cual le confiere una estanqueidad CLASE B-2 segun norma de ensayo UNE EN-1366-9, incorpora en su cara exterior un aislamiento térmico de espuma elastómera de espesor 09 mm de celda cerrada con protección anti microbiana MICROBAN® para un alto nivel de protección contra microbios, mohos y humedad, adesivada por una de sus caras, incluye parte proporcional estimada del (55%) de figuras, certificado de fabricación y certificado de clasificación de estanqueidad al aire.

| Código | Ud | Descripción | Rendimiento | Precio | Importe |
|---|---|---|---|---|---|
| PIBEFP0910 | m² | M2 TRAMO RECTO CONAIRE PIB CLIMA EXTRAFLEX MB-9 ESPESOR 1,0 | 0.85 | 61.32 | 52.12 |
| PIBEFP09F10 | m² | M2 FIGURA CONAIRE PIB CLIMA EXTRAFLEX MB-9 ESPESOR 1,0 | 0.15 | 78.76 | 11.81 |
|  |  | Total |  |  | 63.93 |

**CCREFP091025** m² Cond CONAIRE PIBCLIMA EXTRAFLEX MB-09 rectangular de 1 mm 25 pct figuras, pared simple galva
Precio: 65.68
Fabricación y suministro de conductos CONAIRE PIB CLIMA EXTRAFLEX MICROBAND de geometría rectangular, tipo pared simple de acero galvanizado de 1 mm de espesor, calidad DX51D+Z250/275 con sistema de unión entre tramos rectos y figuras por medio de Perfil Integral Brida con junta perimetral tipo burlete el cual le confiere una estanqueidad CLASE B-2 segun norma de ensayo UNE EN-1366-9, incorpora en su cara exterior un aislamiento térmico de espuma elastómera de espesor 09 mm de celda cerrada con protección anti microbiana MICROBAN® para un alto nivel de protección contra microbios, mohos y humedad, adesivada por una de sus caras, incluye parte proporcional estimada del (45%) de figuras, certificado de fabricación y certificado de clasificación de estanqueidad al aire.

| Código | Ud | Descripción | Rendimiento | Precio | Importe |
|---|---|---|---|---|---|
| PIBEFP0910 | m² | M2 TRAMO RECTO CONAIRE PIB CLIMA EXTRAFLEX MB-9 ESPESOR 1,0 | 0.75 | 61.32 | 45.99 |
| PIBEFP09F10 | m² | M2 FIGURA CONAIRE PIB CLIMA EXTRAFLEX MB-9 ESPESOR 1,0 | 0.25 | 78.76 | 19.69 |
|  |  | Total |  |  | 65.68 |

**CCREFP091035** m² Cond CONAIRE PIBCLIMA EXTRAFLEX MB-09 rectangular de 1 mm 35 pct figuras, pared simple galva
Precio: 67.43
Fabricación y suministro de conductos CONAIRE PIB CLIMA EXTRAFLEX MICROBAND de geometría rectangular, tipo pared simple de acero galvanizado de 1 mm de espesor, calidad DX51D+Z250/275 con sistema de unión entre tramos rectos y figuras por medio de Perfil Integral Brida con junta perimetral tipo burlete el cual le confiere una estanqueidad CLASE B-2 segun norma de ensayo UNE EN-1366-9, incorpora en su cara exterior un aislamiento térmico de espuma elastómera de espesor 09 mm de celda cerrada con protección anti microbiana MICROBAN® para un alto nivel de protección contra microbios, mohos y humedad, adesivada por una de sus caras, incluye parte proporcional estimada del (35%) de figuras, certificado de fabricación y certificado de clasificación de estanqueidad al aire.

| Código | Ud | Descripción | Rendimiento | Precio | Importe |
|---|---|---|---|---|---|
| PIBEFP0910 | m² | M2 TRAMO RECTO CONAIRE PIB CLIMA EXTRAFLEX MB-9 ESPESOR 1,0 | 0.65 | 61.32 | 39.86 |
| PIBEFP09F10 | m² | M2 FIGURA CONAIRE PIB CLIMA EXTRAFLEX MB-9 ESPESOR 1,0 | 0.35 | 78.76 | 27.57 |
|  |  | Total |  |  | 67.43 |

**CCREFP091045** m² Cond CONAIRE PIBCLIMA EXTRAFLEX MB-09 rectangular de 1 mm 45 pct figuras, pared simple galva
Precio: 69.17
Fabricación y suministro de conductos CONAIRE PIB CLIMA EXTRAFLEX MICROBAND de geometría rectangular, tipo pared simple de acero galvanizado de 1 mm de espesor, calidad DX51D+Z250/275 con sistema de unión entre tramos rectos y figuras por medio de Perfil Integral Brida con junta perimetral tipo burlete el cual le confiere una estanqueidad CLASE B-2 segun norma de ensayo UNE EN-1366-9, incorpora en su cara exterior un aislamiento térmico de espuma elastómera de espesor 09 mm de celda cerrada con protección anti microbiana MICROBAN® para un alto nivel de protección contra microbios, mohos y humedad, adesivada por una de sus caras, incluye parte proporcional estimada del (25%) de figuras, certificado de fabricación y certificado de clasificación de estanqueidad al aire.

| Código | Ud | Descripción | Rendimiento | Precio | Importe |
|---|---|---|---|---|---|
| PIBEFP0910 | m² | M2 TRAMO RECTO CONAIRE PIB CLIMA EXTRAFLEX MB-9 ESPESOR 1,0 | 0.55 | 61.32 | 33.73 |
| PIBEFP09F10 | m² | M2 FIGURA CONAIRE PIB CLIMA EXTRAFLEX MB-9 ESPESOR 1,0 | 0.45 | 78.76 | 35.44 |
|  |  | Total |  |  | 69.17 |

**CCREFP091055** m² Cond CONAIRE PIBCLIMA EXTRAFLEX MB-09 rectangular de 1 mm 55 pct figuras, pared simple galva
Precio: 70.91
Fabricación y suministro de conductos CONAIRE PIB CLIMA EXTRAFLEX MICROBAND de geometría rectangular, tipo pared simple de acero galvanizado de 1 mm de espesor, calidad DX51D+Z250/275 con sistema de unión entre tramos rectos y figuras por medio de Perfil Integral Brida con junta perimetral tipo burlete el cual le confiere una estanqueidad CLASE B-2 segun norma de ensayo UNE EN-1366-9, incorpora en su cara exterior un aislamiento térmico de espuma elastómera de espesor 09 mm de celda cerrada con protección anti microbiana MICROBAN® para un alto nivel de protección contra microbios, mohos y humedad, adesivada por una de sus caras, incluye parte proporcional estimada del (15%) de figuras, certificado de fabricación y certificado de clasificación de estanqueidad al aire.

| Código | Ud | Descripción | Rendimiento | Precio | Importe |
|---|---|---|---|---|---|
| PIBEFP0910 | m² | M2 TRAMO RECTO CONAIRE PIB CLIMA EXTRAFLEX MB-9 ESPESOR 1,0 | 0.45 | 61.32 | 27.59 |
| PIBEFP09F10 | m² | M2 FIGURA CONAIRE PIB CLIMA EXTRAFLEX MB-9 ESPESOR 1,0 | 0.55 | 78.76 | 43.32 |
|  |  | Total |  |  | 70.91 |

###### 04010301030102 Espesor 13 mm

###### 0401030103010201 Chapa 0,6 mm

**CCREFP130615** m² Cond CONAIRE PIBCLIMA EXTRAFLEX MB-13 rectangular de 0,6 mm 15 pct figuras, pared simple galva
Precio: 54.34
Fabricación y suministro de conductos CONAIRE PIB CLIMA EXTRAFLEX MICROBAND de geometría rectangular, tipo pared simple de acero galvanizado de 0,6 mm de espesor, calidad DX51D+Z250/275 con sistema de unión entre tramos rectos y figuras por medio de Perfil Integral Brida con junta perimetral tipo burlete el cual le confiere una estanqueidad CLASE B-2 segun norma de ensayo UNE EN-1366-9, incorpora en su cara exterior un aislamiento térmico de espuma elastómera de espesor 13 mm de celda cerrada con protección anti microbiana MICROBAN® para un alto nivel de protección contra microbios, mohos y humedad, adesivada por una de sus caras, incluye parte proporcional estimada del (15%) de figuras, certificado de fabricación y certificado de clasificación de estanqueidad al aire.

| Código | Ud | Descripción | Rendimiento | Precio | Importe |
|---|---|---|---|---|---|
| PIBEFP1206 | m² | M2 TRAMO RECTO CONAIRE PIB CLIMA EXTRAFLEX MB-13 ESPESOR 0,6 | 0.85 | 51.62 | 43.88 |
| PIBEFP12F06 | m² | M2 FIGURA CONAIRE PIB CLIMA EXTRAFLEX MB-13 ESPESOR 0,6 | 0.15 | 69.76 | 10.46 |
|  |  | Total |  |  | 54.34 |

**CCREFP130625** m² Cond CONAIRE PIBCLIMA EXTRAFLEX MB-13 rectangular de 0,6 mm 25 pct figuras, pared simple galva
Precio: 56.16
Fabricación y suministro de conductos CONAIRE PIB CLIMA EXTRAFLEX MICROBAND de geometría rectangular, tipo pared simple de acero galvanizado de 0,6 mm de espesor, calidad DX51D+Z250/275 con sistema de unión entre tramos rectos y figuras por medio de Perfil Integral Brida con junta perimetral tipo burlete el cual le confiere una estanqueidad CLASE B-2 segun norma de ensayo UNE EN-1366-9, incorpora en su cara exterior un aislamiento térmico de espuma elastómera de espesor 13 mm de celda cerrada con protección anti microbiana MICROBAN® para un alto nivel de protección contra microbios, mohos y humedad, adesivada por una de sus caras, incluye parte proporcional estimada del (25%) de figuras, certificado de fabricación y certificado de clasificación de estanqueidad al aire.

| Código | Ud | Descripción | Rendimiento | Precio | Importe |
|---|---|---|---|---|---|
| PIBEFP1206 | m² | M2 TRAMO RECTO CONAIRE PIB CLIMA EXTRAFLEX MB-13 ESPESOR 0,6 | 0.75 | 51.62 | 38.72 |
| PIBEFP12F06 | m² | M2 FIGURA CONAIRE PIB CLIMA EXTRAFLEX MB-13 ESPESOR 0,6 | 0.25 | 69.76 | 17.44 |
|  |  | Total |  |  | 56.16 |

**CCREFP130635** m² Cond CONAIRE PIBCLIMA EXTRAFLEX MB-13 rectangular de 0,6 mm 35 pct figuras, pared simple galva
Precio: 57.97
Fabricación y suministro de conductos CONAIRE PIB CLIMA EXTRAFLEX MICROBAND de geometría rectangular, tipo pared simple de acero galvanizado de 0,6 mm de espesor, calidad DX51D+Z250/275 con sistema de unión entre tramos rectos y figuras por medio de Perfil Integral Brida con junta perimetral tipo burlete el cual le confiere una estanqueidad CLASE B-2 segun norma de ensayo UNE EN-1366-9, incorpora en su cara exterior un aislamiento térmico de espuma elastómera de espesor 13 mm de celda cerrada con protección anti microbiana MICROBAN® para un alto nivel de protección contra microbios, mohos y humedad, adesivada por una de sus caras, incluye parte proporcional estimada del (35%) de figuras, certificado de fabricación y certificado de clasificación de estanqueidad al aire.

| Código | Ud | Descripción | Rendimiento | Precio | Importe |
|---|---|---|---|---|---|
| PIBEFP1206 | m² | M2 TRAMO RECTO CONAIRE PIB CLIMA EXTRAFLEX MB-13 ESPESOR 0,6 | 0.65 | 51.62 | 33.55 |
| PIBEFP12F06 | m² | M2 FIGURA CONAIRE PIB CLIMA EXTRAFLEX MB-13 ESPESOR 0,6 | 0.35 | 69.76 | 24.42 |
|  |  | Total |  |  | 57.97 |

**CCREFP130645** m² Cond CONAIRE PIBCLIMA EXTRAFLEX MB-13 rectangular de 0,6 mm 45 pct figuras, pared simple galva
Precio: 59.78
Fabricación y suministro de conductos CONAIRE PIB CLIMA EXTRAFLEX MICROBAND de geometría rectangular, tipo pared simple de acero galvanizado de 0,6 mm de espesor, calidad DX51D+Z250/275 con sistema de unión entre tramos rectos y figuras por medio de Perfil Integral Brida con junta perimetral tipo burlete el cual le confiere una estanqueidad CLASE B-2 segun norma de ensayo UNE EN-1366-9, incorpora en su cara exterior un aislamiento térmico de espuma elastómera de espesor 13 mm de celda cerrada con protección anti microbiana MICROBAN® para un alto nivel de protección contra microbios, mohos y humedad, adesivada por una de sus caras, incluye parte proporcional estimada del (45%) de figuras, certificado de fabricación y certificado de clasificación de estanqueidad al aire.

| Código | Ud | Descripción | Rendimiento | Precio | Importe |
|---|---|---|---|---|---|
| PIBEFP1206 | m² | M2 TRAMO RECTO CONAIRE PIB CLIMA EXTRAFLEX MB-13 ESPESOR 0,6 | 0.55 | 51.62 | 28.39 |
| PIBEFP12F06 | m² | M2 FIGURA CONAIRE PIB CLIMA EXTRAFLEX MB-13 ESPESOR 0,6 | 0.45 | 69.76 | 31.39 |
|  |  | Total |  |  | 59.78 |

**CCREFP130655** m² Cond CONAIRE PIBCLIMA EXTRAFLEX MB-13 rectangular de 0,6 mm 55 pct figuras, pared simple galva
Precio: 61.6
Fabricación y suministro de conductos CONAIRE PIB CLIMA EXTRAFLEX MICROBAND de geometría rectangular, tipo pared simple de acero galvanizado de 0,6 mm de espesor, calidad DX51D+Z250/275 con sistema de unión entre tramos rectos y figuras por medio de Perfil Integral Brida con junta perimetral tipo burlete el cual le confiere una estanqueidad CLASE B-2 segun norma de ensayo UNE EN-1366-9, incorpora en su cara exterior un aislamiento térmico de espuma elastómera de espesor 13 mm de celda cerrada con protección anti microbiana MICROBAN® para un alto nivel de protección contra microbios, mohos y humedad, adesivada por una de sus caras, incluye parte proporcional estimada del (55%) de figuras, certificado de fabricación y certificado de clasificación de estanqueidad al aire.

| Código | Ud | Descripción | Rendimiento | Precio | Importe |
|---|---|---|---|---|---|
| PIBEFP1206 | m² | M2 TRAMO RECTO CONAIRE PIB CLIMA EXTRAFLEX MB-13 ESPESOR 0,6 | 0.45 | 51.62 | 23.23 |
| PIBEFP12F06 | m² | M2 FIGURA CONAIRE PIB CLIMA EXTRAFLEX MB-13 ESPESOR 0,6 | 0.55 | 69.76 | 38.37 |
|  |  | Total |  |  | 61.6 |

###### 0401030103010202 Chapa 0,8 mm

**CCREFP130815** m² Cond CONAIRE PIBCLIMA EXTRAFLEX MB-13 rectangular de 0,8 mm 15 pct figuras, pared simple galva
Precio: 60.38
Fabricación y suministro de conductos CONAIRE PIB CLIMA EXTRAFLEX MICROBAND de geometría rectangular, tipo pared simple de acero galvanizado de 0,8 mm de espesor, calidad DX51D+Z250/275 con sistema de unión entre tramos rectos y figuras por medio de Perfil Integral Brida con junta perimetral tipo burlete el cual le confiere una estanqueidad CLASE B-2 segun norma de ensayo UNE EN-1366-9, incorpora en su cara exterior un aislamiento térmico de espuma elastómera de espesor 13 mm de celda cerrada con protección anti microbiana MICROBAN® para un alto nivel de protección contra microbios, mohos y humedad, adesivada por una de sus caras, incluye parte proporcional estimada del (15%) de figuras, certificado de fabricación y certificado de clasificación de estanqueidad al aire.

| Código | Ud | Descripción | Rendimiento | Precio | Importe |
|---|---|---|---|---|---|
| PIBEFP1208 | m² | M2 TRAMO RECTO CONAIRE PIB CLIMA EXTRAFLEX MB-13 ESPESOR 0,8 | 0.85 | 57.69 | 49.04 |
| PIBEFP12F08 | m² | M2 FIGURA CONAIRE PIB CLIMA EXTRAFLEX MB-13 ESPESOR 0,8 | 0.15 | 75.6 | 11.34 |
|  |  | Total |  |  | 60.38 |

**CCREFP130825** m² Cond CONAIRE PIBCLIMA EXTRAFLEX MB-13 rectangular de 0,8 mm 25 pct figuras, pared simple galva
Precio: 62.17
Fabricación y suministro de conductos CONAIRE PIB CLIMA EXTRAFLEX MICROBAND de geometría rectangular, tipo pared simple de acero galvanizado de 0,8 mm de espesor, calidad DX51D+Z250/275 con sistema de unión entre tramos rectos y figuras por medio de Perfil Integral Brida con junta perimetral tipo burlete el cual le confiere una estanqueidad CLASE B-2 segun norma de ensayo UNE EN-1366-9, incorpora en su cara exterior un aislamiento térmico de espuma elastómera de espesor 13 mm de celda cerrada con protección anti microbiana MICROBAN® para un alto nivel de protección contra microbios, mohos y humedad, adesivada por una de sus caras, incluye parte proporcional estimada del (25%) de figuras, certificado de fabricación y certificado de clasificación de estanqueidad al aire.

| Código | Ud | Descripción | Rendimiento | Precio | Importe |
|---|---|---|---|---|---|
| PIBEFP1208 | m² | M2 TRAMO RECTO CONAIRE PIB CLIMA EXTRAFLEX MB-13 ESPESOR 0,8 | 0.75 | 57.69 | 43.27 |
| PIBEFP12F08 | m² | M2 FIGURA CONAIRE PIB CLIMA EXTRAFLEX MB-13 ESPESOR 0,8 | 0.25 | 75.6 | 18.90 |
|  |  | Total |  |  | 62.17 |

**CCREFP130835** m² Cond CONAIRE PIBCLIMA EXTRAFLEX MB-13 rectangular de 0,8 mm 35 pct figuras, pared simple galva
Precio: 63.96
Fabricación y suministro de conductos CONAIRE PIB CLIMA EXTRAFLEX MICROBAND de geometría rectangular, tipo pared simple de acero galvanizado de 0,8 mm de espesor, calidad DX51D+Z250/275 con sistema de unión entre tramos rectos y figuras por medio de Perfil Integral Brida con junta perimetral tipo burlete el cual le confiere una estanqueidad CLASE B-2 segun norma de ensayo UNE EN-1366-9, incorpora en su cara exterior un aislamiento térmico de espuma elastómera de espesor 13 mm de celda cerrada con protección anti microbiana MICROBAN® para un alto nivel de protección contra microbios, mohos y humedad, adesivada por una de sus caras, incluye parte proporcional estimada del (35%) de figuras, certificado de fabricación y certificado de clasificación de estanqueidad al aire.

| Código | Ud | Descripción | Rendimiento | Precio | Importe |
|---|---|---|---|---|---|
| PIBEFP1208 | m² | M2 TRAMO RECTO CONAIRE PIB CLIMA EXTRAFLEX MB-13 ESPESOR 0,8 | 0.65 | 57.69 | 37.50 |
| PIBEFP12F08 | m² | M2 FIGURA CONAIRE PIB CLIMA EXTRAFLEX MB-13 ESPESOR 0,8 | 0.35 | 75.6 | 26.46 |
|  |  | Total |  |  | 63.96 |

**CCREFP130845** m² Cond CONAIRE PIBCLIMA EXTRAFLEX MB-13 rectangular de 0,8 mm 45 pct figuras, pared simple galva
Precio: 65.75
Fabricación y suministro de conductos CONAIRE PIB CLIMA EXTRAFLEX MICROBAND de geometría rectangular, tipo pared simple de acero galvanizado de 0,8 mm de espesor, calidad DX51D+Z250/275 con sistema de unión entre tramos rectos y figuras por medio de Perfil Integral Brida con junta perimetral tipo burlete el cual le confiere una estanqueidad CLASE B-2 segun norma de ensayo UNE EN-1366-9, incorpora en su cara exterior un aislamiento térmico de espuma elastómera de espesor 13 mm de celda cerrada con protección anti microbiana MICROBAN® para un alto nivel de protección contra microbios, mohos y humedad, adesivada por una de sus caras, incluye parte proporcional estimada del (45%) de figuras, certificado de fabricación y certificado de clasificación de estanqueidad al aire.

| Código | Ud | Descripción | Rendimiento | Precio | Importe |
|---|---|---|---|---|---|
| PIBEFP1208 | m² | M2 TRAMO RECTO CONAIRE PIB CLIMA EXTRAFLEX MB-13 ESPESOR 0,8 | 0.55 | 57.69 | 31.73 |
| PIBEFP12F08 | m² | M2 FIGURA CONAIRE PIB CLIMA EXTRAFLEX MB-13 ESPESOR 0,8 | 0.45 | 75.6 | 34.02 |
|  |  | Total |  |  | 65.75 |

**CCREFP130855** m² Cond CONAIRE PIBCLIMA EXTRAFLEX MB-13 rectangular de 0,8 mm 55 pct figuras, pared simple galva
Precio: 67.54
Fabricación y suministro de conductos CONAIRE PIB CLIMA EXTRAFLEX MICROBAND de geometría rectangular, tipo pared simple de acero galvanizado de 0,8 mm de espesor, calidad DX51D+Z250/275 con sistema de unión entre tramos rectos y figuras por medio de Perfil Integral Brida con junta perimetral tipo burlete el cual le confiere una estanqueidad CLASE B-2 segun norma de ensayo UNE EN-1366-9, incorpora en su cara exterior un aislamiento térmico de espuma elastómera de espesor 13 mm de celda cerrada con protección anti microbiana MICROBAN® para un alto nivel de protección contra microbios, mohos y humedad, adesivada por una de sus caras, incluye parte proporcional estimada del (55%) de figuras, certificado de fabricación y certificado de clasificación de estanqueidad al aire.

| Código | Ud | Descripción | Rendimiento | Precio | Importe |
|---|---|---|---|---|---|
| PIBEFP1208 | m² | M2 TRAMO RECTO CONAIRE PIB CLIMA EXTRAFLEX MB-13 ESPESOR 0,8 | 0.45 | 57.69 | 25.96 |
| PIBEFP12F08 | m² | M2 FIGURA CONAIRE PIB CLIMA EXTRAFLEX MB-13 ESPESOR 0,8 | 0.55 | 75.6 | 41.58 |
|  |  | Total |  |  | 67.54 |

###### 0401030103010203 Chapa 1 mm

**CCREFP131015** m² Cond CONAIRE PIBCLIMA EXTRAFLEX MB-13 rectangular de 1 mm 15 pct figuras, pared simple galva
Precio: 66.63
Fabricación y suministro de conductos CONAIRE PIB CLIMA EXTRAFLEX MICROBAND de geometría rectangular, tipo pared simple de acero galvanizado de 1 mm de espesor, calidad DX51D+Z250/275 con sistema de unión entre tramos rectos y figuras por medio de Perfil Integral Brida con junta perimetral tipo burlete el cual le confiere una estanqueidad CLASE B-2 segun norma de ensayo UNE EN-1366-9, incorpora en su cara exterior un aislamiento térmico de espuma elastómera de espesor 13 mm de celda cerrada con protección anti microbiana MICROBAN® para un alto nivel de protección contra microbios, mohos y humedad, adesivada por una de sus caras, incluye parte proporcional estimada del (15%) de figuras, certificado de fabricación y certificado de clasificación de estanqueidad al aire.

| Código | Ud | Descripción | Rendimiento | Precio | Importe |
|---|---|---|---|---|---|
| PIBEFP1210 | m² | M2 TRAMO RECTO CONAIRE PIB CLIMA EXTRAFLEX MB-13 ESPESOR 1,0 | 0.85 | 63.98 | 54.38 |
| PIBEFP12F10 | m² | M2 FIGURA CONAIRE PIB CLIMA EXTRAFLEX MB-13 ESPESOR 1,0 | 0.15 | 81.67 | 12.25 |
|  |  | Total |  |  | 66.63 |

**CCREFP131025** m² Cond CONAIRE PIBCLIMA EXTRAFLEX MB-13 rectangular de 1 mm 25 pct figuras, pared simple galva
Precio: 68.41
Fabricación y suministro de conductos CONAIRE PIB CLIMA EXTRAFLEX MICROBAND de geometría rectangular, tipo pared simple de acero galvanizado de 1 mm de espesor, calidad DX51D+Z250/275 con sistema de unión entre tramos rectos y figuras por medio de Perfil Integral Brida con junta perimetral tipo burlete el cual le confiere una estanqueidad CLASE B-2 segun norma de ensayo UNE EN-1366-9, incorpora en su cara exterior un aislamiento térmico de espuma elastómera de espesor 13 mm de celda cerrada con protección anti microbiana MICROBAN® para un alto nivel de protección contra microbios, mohos y humedad, adesivada por una de sus caras, incluye parte proporcional estimada del (25%) de figuras, certificado de fabricación y certificado de clasificación de estanqueidad al aire.

| Código | Ud | Descripción | Rendimiento | Precio | Importe |
|---|---|---|---|---|---|
| PIBEFP1210 | m² | M2 TRAMO RECTO CONAIRE PIB CLIMA EXTRAFLEX MB-13 ESPESOR 1,0 | 0.75 | 63.98 | 47.99 |
| PIBEFP12F10 | m² | M2 FIGURA CONAIRE PIB CLIMA EXTRAFLEX MB-13 ESPESOR 1,0 | 0.25 | 81.67 | 20.42 |
|  |  | Total |  |  | 68.41 |

**CCREFP131035** m² Cond CONAIRE PIBCLIMA EXTRAFLEX MB-13 rectangular de 1 mm 35 pct figuras, pared simple galva
Precio: 70.17
Fabricación y suministro de conductos CONAIRE PIB CLIMA EXTRAFLEX MICROBAND de geometría rectangular, tipo pared simple de acero galvanizado de 1 mm de espesor, calidad DX51D+Z250/275 con sistema de unión entre tramos rectos y figuras por medio de Perfil Integral Brida con junta perimetral tipo burlete el cual le confiere una estanqueidad CLASE B-2 segun norma de ensayo UNE EN-1366-9, incorpora en su cara exterior un aislamiento térmico de espuma elastómera de espesor 13 mm de celda cerrada con protección anti microbiana MICROBAN® para un alto nivel de protección contra microbios, mohos y humedad, adesivada por una de sus caras, incluye parte proporcional estimada del (35%) de figuras, certificado de fabricación y certificado de clasificación de estanqueidad al aire.

| Código | Ud | Descripción | Rendimiento | Precio | Importe |
|---|---|---|---|---|---|
| PIBEFP1210 | m² | M2 TRAMO RECTO CONAIRE PIB CLIMA EXTRAFLEX MB-13 ESPESOR 1,0 | 0.65 | 63.98 | 41.59 |
| PIBEFP12F10 | m² | M2 FIGURA CONAIRE PIB CLIMA EXTRAFLEX MB-13 ESPESOR 1,0 | 0.35 | 81.67 | 28.58 |
|  |  | Total |  |  | 70.17 |

**CCREFP131045** m² Cond CONAIRE PIBCLIMA EXTRAFLEX MB-13 rectangular de 1 mm 45 pct figuras, pared simple galva
Precio: 71.94
Fabricación y suministro de conductos CONAIRE PIB CLIMA EXTRAFLEX MICROBAND de geometría rectangular, tipo pared simple de acero galvanizado de 1 mm de espesor, calidad DX51D+Z250/275 con sistema de unión entre tramos rectos y figuras por medio de Perfil Integral Brida con junta perimetral tipo burlete el cual le confiere una estanqueidad CLASE B-2 segun norma de ensayo UNE EN-1366-9, incorpora en su cara exterior un aislamiento térmico de espuma elastómera de espesor 13 mm de celda cerrada con protección anti microbiana MICROBAN® para un alto nivel de protección contra microbios, mohos y humedad, adesivada por una de sus caras, incluye parte proporcional estimada del (45%) de figuras, certificado de fabricación y certificado de clasificación de estanqueidad al aire.

| Código | Ud | Descripción | Rendimiento | Precio | Importe |
|---|---|---|---|---|---|
| PIBEFP1210 | m² | M2 TRAMO RECTO CONAIRE PIB CLIMA EXTRAFLEX MB-13 ESPESOR 1,0 | 0.55 | 63.98 | 35.19 |
| PIBEFP12F10 | m² | M2 FIGURA CONAIRE PIB CLIMA EXTRAFLEX MB-13 ESPESOR 1,0 | 0.45 | 81.67 | 36.75 |
|  |  | Total |  |  | 71.94 |

**CCREFP131055** m² Cond CONAIRE PIBCLIMA EXTRAFLEX MB-13 rectangular de 1 mm 55 pct figuras, pared simple galva
Precio: 73.71
Fabricación y suministro de conductos CONAIRE PIB CLIMA EXTRAFLEX MICROBAND de geometría rectangular, tipo pared simple de acero galvanizado de 1 mm de espesor, calidad DX51D+Z250/275 con sistema de unión entre tramos rectos y figuras por medio de Perfil Integral Brida con junta perimetral tipo burlete el cual le confiere una estanqueidad CLASE B-2 segun norma de ensayo UNE EN-1366-9, incorpora en su cara exterior un aislamiento térmico de espuma elastómera de espesor 13 mm de celda cerrada con protección anti microbiana MICROBAN® para un alto nivel de protección contra microbios, mohos y humedad, adesivada por una de sus caras, incluye parte proporcional estimada del (55%) de figuras, certificado de fabricación y certificado de clasificación de estanqueidad al aire.

| Código | Ud | Descripción | Rendimiento | Precio | Importe |
|---|---|---|---|---|---|
| PIBEFP1210 | m² | M2 TRAMO RECTO CONAIRE PIB CLIMA EXTRAFLEX MB-13 ESPESOR 1,0 | 0.45 | 63.98 | 28.79 |
| PIBEFP12F10 | m² | M2 FIGURA CONAIRE PIB CLIMA EXTRAFLEX MB-13 ESPESOR 1,0 | 0.55 | 81.67 | 44.92 |
|  |  | Total |  |  | 73.71 |

###### 04010301030103 Espesor 19 mm

###### 0401030103010301 Chapa 0,6 mm

**CCREFP190615** m² Cond CONAIRE PIBCLIMA EXTRAFLEX MB-19 rectangular de 0,6 mm 15 pct figuras, pared simple galva
Precio: 61.28
Fabricación y suministro de conductos CONAIRE PIB CLIMA EXTRAFLEX MICROBAND de geometría rectangular, tipo pared simple de acero galvanizado de 0,6 mm de espesor, calidad DX51D+Z250/275 con sistema de unión entre tramos rectos y figuras por medio de Perfil Integral Brida con junta perimetral tipo burlete el cual le confiere una estanqueidad CLASE B-2 segun norma de ensayo UNE EN-1366-9, incorpora en su cara exterior un aislamiento térmico de espuma elastómera de espesor 19 mm de celda cerrada con protección anti microbiana MICROBAN® para un alto nivel de protección contra microbios, mohos y humedad, adesivada por una de sus caras, incluye parte proporcional estimada del (15%) de figuras, certificado de fabricación y certificado de clasificación de estanqueidad al aire.

| Código | Ud | Descripción | Rendimiento | Precio | Importe |
|---|---|---|---|---|---|
| PIBEFP2006 | m² | M2 TRAMO RECTO CONAIRE PIB CLIMA EXTRAFLEX MB-19 ESPESOR 0,6 | 0.85 | 58.46 | 49.69 |
| PIBEFP20F06 | m² | M2 FIGURA CONAIRE PIB CLIMA EXTRAFLEX MB-19 ESPESOR 0,6 | 0.15 | 77.25 | 11.59 |
|  |  | Total |  |  | 61.28 |

**CCREFP190625** m² Cond CONAIRE PIBCLIMA EXTRAFLEX MB-19 rectangular de 0,6 mm 25 pct figuras, pared simple galva
Precio: 63.16
Fabricación y suministro de conductos CONAIRE PIB CLIMA EXTRAFLEX MICROBAND de geometría rectangular, tipo pared simple de acero galvanizado de 0,6 mm de espesor, calidad DX51D+Z250/275 con sistema de unión entre tramos rectos y figuras por medio de Perfil Integral Brida con junta perimetral tipo burlete el cual le confiere una estanqueidad CLASE B-2 segun norma de ensayo UNE EN-1366-9, incorpora en su cara exterior un aislamiento térmico de espuma elastómera de espesor 19 mm de celda cerrada con protección anti microbiana MICROBAN® para un alto nivel de protección contra microbios, mohos y humedad, adesivada por una de sus caras, incluye parte proporcional estimada del (25%) de figuras, certificado de fabricación y certificado de clasificación de estanqueidad al aire.

| Código | Ud | Descripción | Rendimiento | Precio | Importe |
|---|---|---|---|---|---|
| PIBEFP2006 | m² | M2 TRAMO RECTO CONAIRE PIB CLIMA EXTRAFLEX MB-19 ESPESOR 0,6 | 0.75 | 58.46 | 43.85 |
| PIBEFP20F06 | m² | M2 FIGURA CONAIRE PIB CLIMA EXTRAFLEX MB-19 ESPESOR 0,6 | 0.25 | 77.25 | 19.31 |
|  |  | Total |  |  | 63.16 |

**CCREFP190635** m² Cond CONAIRE PIBCLIMA EXTRAFLEX MB-19 rectangular de 0,6 mm 35 pct figuras, pared simple galva
Precio: 65.04
Fabricación y suministro de conductos CONAIRE PIB CLIMA EXTRAFLEX MICROBAND de geometría rectangular, tipo pared simple de acero galvanizado de 0,6 mm de espesor, calidad DX51D+Z250/275 con sistema de unión entre tramos rectos y figuras por medio de Perfil Integral Brida con junta perimetral tipo burlete el cual le confiere una estanqueidad CLASE B-2 segun norma de ensayo UNE EN-1366-9, incorpora en su cara exterior un aislamiento térmico de espuma elastómera de espesor 19 mm de celda cerrada con protección anti microbiana MICROBAN® para un alto nivel de protección contra microbios, mohos y humedad, adesivada por una de sus caras, incluye parte proporcional estimada del (35%) de figuras, certificado de fabricación y certificado de clasificación de estanqueidad al aire.

| Código | Ud | Descripción | Rendimiento | Precio | Importe |
|---|---|---|---|---|---|
| PIBEFP2006 | m² | M2 TRAMO RECTO CONAIRE PIB CLIMA EXTRAFLEX MB-19 ESPESOR 0,6 | 0.65 | 58.46 | 38.00 |
| PIBEFP20F06 | m² | M2 FIGURA CONAIRE PIB CLIMA EXTRAFLEX MB-19 ESPESOR 0,6 | 0.35 | 77.25 | 27.04 |
|  |  | Total |  |  | 65.04 |

**CCREFP190645** m² Cond CONAIRE PIBCLIMA EXTRAFLEX MB-19 rectangular de 0,6 mm 45 pct figuras, pared simple galva
Precio: 66.91
Fabricación y suministro de conductos CONAIRE PIB CLIMA EXTRAFLEX MICROBAND de geometría rectangular, tipo pared simple de acero galvanizado de 0,6 mm de espesor, calidad DX51D+Z250/275 con sistema de unión entre tramos rectos y figuras por medio de Perfil Integral Brida con junta perimetral tipo burlete el cual le confiere una estanqueidad CLASE B-2 segun norma de ensayo UNE EN-1366-9, incorpora en su cara exterior un aislamiento térmico de espuma elastómera de espesor 19 mm de celda cerrada con protección anti microbiana MICROBAN® para un alto nivel de protección contra microbios, mohos y humedad, adesivada por una de sus caras, incluye parte proporcional estimada del (45%) de figuras, certificado de fabricación y certificado de clasificación de estanqueidad al aire.

| Código | Ud | Descripción | Rendimiento | Precio | Importe |
|---|---|---|---|---|---|
| PIBEFP2006 | m² | M2 TRAMO RECTO CONAIRE PIB CLIMA EXTRAFLEX MB-19 ESPESOR 0,6 | 0.55 | 58.46 | 32.15 |
| PIBEFP20F06 | m² | M2 FIGURA CONAIRE PIB CLIMA EXTRAFLEX MB-19 ESPESOR 0,6 | 0.45 | 77.25 | 34.76 |
|  |  | Total |  |  | 66.91 |

**CCREFP190655** m² Cond CONAIRE PIBCLIMA EXTRAFLEX MB-19 rectangular de 0,6 mm 55 pct figuras, pared simple galva
Precio: 68.8
Fabricación y suministro de conductos CONAIRE PIB CLIMA EXTRAFLEX MICROBAND de geometría rectangular, tipo pared simple de acero galvanizado de 0,6 mm de espesor, calidad DX51D+Z250/275 con sistema de unión entre tramos rectos y figuras por medio de Perfil Integral Brida con junta perimetral tipo burlete el cual le confiere una estanqueidad CLASE B-2 segun norma de ensayo UNE EN-1366-9, incorpora en su cara exterior un aislamiento térmico de espuma elastómera de espesor 19 mm de celda cerrada con protección anti microbiana MICROBAN® para un alto nivel de protección contra microbios, mohos y humedad, adesivada por una de sus caras, incluye parte proporcional estimada del (55%) de figuras, certificado de fabricación y certificado de clasificación de estanqueidad al aire.

| Código | Ud | Descripción | Rendimiento | Precio | Importe |
|---|---|---|---|---|---|
| PIBEFP2006 | m² | M2 TRAMO RECTO CONAIRE PIB CLIMA EXTRAFLEX MB-19 ESPESOR 0,6 | 0.45 | 58.46 | 26.31 |
| PIBEFP20F06 | m² | M2 FIGURA CONAIRE PIB CLIMA EXTRAFLEX MB-19 ESPESOR 0,6 | 0.55 | 77.25 | 42.49 |
|  |  | Total |  |  | 68.8 |

###### 0401030103010302 Chapa 0,8 mm

**CCREFP190815** m² Cond CONAIRE PIBCLIMA EXTRAFLEX MB-19 rectangular de 0,8 mm 15 pct figuras, pared simple galva
Precio: 67.31
Fabricación y suministro de conductos CONAIRE PIB CLIMA EXTRAFLEX MICROBAND de geometría rectangular, tipo pared simple de acero galvanizado de 0,8 mm de espesor, calidad DX51D+Z250/275 con sistema de unión entre tramos rectos y figuras por medio de Perfil Integral Brida con junta perimetral tipo burlete el cual le confiere una estanqueidad CLASE B-2 segun norma de ensayo UNE EN-1366-9, incorpora en su cara exterior un aislamiento térmico de espuma elastómera de espesor 19 mm de celda cerrada con protección anti microbiana MICROBAN® para un alto nivel de protección contra microbios, mohos y humedad, adesivada por una de sus caras, incluye parte proporcional estimada del (15%) de figuras, certificado de fabricación y certificado de clasificación de estanqueidad al aire.

| Código | Ud | Descripción | Rendimiento | Precio | Importe |
|---|---|---|---|---|---|
| PIBEFP2008 | m² | M2 TRAMO RECTO CONAIRE PIB CLIMA EXTRAFLEX MB-19 ESPESOR 0,8 | 0.85 | 64.53 | 54.85 |
| PIBEFP20F08 | m² | M2 FIGURA CONAIRE PIB CLIMA EXTRAFLEX MB-19 ESPESOR 0,8 | 0.15 | 83.09 | 12.46 |
|  |  | Total |  |  | 67.31 |

**CCREFP190825** m² Cond CONAIRE PIBCLIMA EXTRAFLEX MB-19 rectangular de 0,8 mm 25 pct figuras, pared simple galva
Precio: 69.17
Fabricación y suministro de conductos CONAIRE PIB CLIMA EXTRAFLEX MICROBAND de geometría rectangular, tipo pared simple de acero galvanizado de 0,8 mm de espesor, calidad DX51D+Z250/275 con sistema de unión entre tramos rectos y figuras por medio de Perfil Integral Brida con junta perimetral tipo burlete el cual le confiere una estanqueidad CLASE B-2 segun norma de ensayo UNE EN-1366-9, incorpora en su cara exterior un aislamiento térmico de espuma elastómera de espesor 19 mm de celda cerrada con protección anti microbiana MICROBAN® para un alto nivel de protección contra microbios, mohos y humedad, adesivada por una de sus caras, incluye parte proporcional estimada del (25%) de figuras, certificado de fabricación y certificado de clasificación de estanqueidad al aire.

| Código | Ud | Descripción | Rendimiento | Precio | Importe |
|---|---|---|---|---|---|
| PIBEFP2008 | m² | M2 TRAMO RECTO CONAIRE PIB CLIMA EXTRAFLEX MB-19 ESPESOR 0,8 | 0.75 | 64.53 | 48.40 |
| PIBEFP20F08 | m² | M2 FIGURA CONAIRE PIB CLIMA EXTRAFLEX MB-19 ESPESOR 0,8 | 0.25 | 83.09 | 20.77 |
|  |  | Total |  |  | 69.17 |

**CCREFP190835** m² Cond CONAIRE PIBCLIMA EXTRAFLEX MB-19 rectangular de 0,8 mm 35 pct figuras, pared simple galva
Precio: 71.02
Fabricación y suministro de conductos CONAIRE PIB CLIMA EXTRAFLEX MICROBAND de geometría rectangular, tipo pared simple de acero galvanizado de 0,8 mm de espesor, calidad DX51D+Z250/275 con sistema de unión entre tramos rectos y figuras por medio de Perfil Integral Brida con junta perimetral tipo burlete el cual le confiere una estanqueidad CLASE B-2 segun norma de ensayo UNE EN-1366-9, incorpora en su cara exterior un aislamiento térmico de espuma elastómera de espesor 19 mm de celda cerrada con protección anti microbiana MICROBAN® para un alto nivel de protección contra microbios, mohos y humedad, adesivada por una de sus caras, incluye parte proporcional estimada del (35%) de figuras, certificado de fabricación y certificado de clasificación de estanqueidad al aire.

| Código | Ud | Descripción | Rendimiento | Precio | Importe |
|---|---|---|---|---|---|
| PIBEFP2008 | m² | M2 TRAMO RECTO CONAIRE PIB CLIMA EXTRAFLEX MB-19 ESPESOR 0,8 | 0.65 | 64.53 | 41.94 |
| PIBEFP20F08 | m² | M2 FIGURA CONAIRE PIB CLIMA EXTRAFLEX MB-19 ESPESOR 0,8 | 0.35 | 83.09 | 29.08 |
|  |  | Total |  |  | 71.02 |

**CCREFP190845** m² Cond CONAIRE PIBCLIMA EXTRAFLEX MB-19 rectangular de 0,8 mm 45 pct figuras, pared simple galva
Precio: 72.88
Fabricación y suministro de conductos CONAIRE PIB CLIMA EXTRAFLEX MICROBAND de geometría rectangular, tipo pared simple de acero galvanizado de 0,8 mm de espesor, calidad DX51D+Z250/275 con sistema de unión entre tramos rectos y figuras por medio de Perfil Integral Brida con junta perimetral tipo burlete el cual le confiere una estanqueidad CLASE B-2 segun norma de ensayo UNE EN-1366-9, incorpora en su cara exterior un aislamiento térmico de espuma elastómera de espesor 19 mm de celda cerrada con protección anti microbiana MICROBAN® para un alto nivel de protección contra microbios, mohos y humedad, adesivada por una de sus caras, incluye parte proporcional estimada del (45%) de figuras, certificado de fabricación y certificado de clasificación de estanqueidad al aire.

| Código | Ud | Descripción | Rendimiento | Precio | Importe |
|---|---|---|---|---|---|
| PIBEFP2008 | m² | M2 TRAMO RECTO CONAIRE PIB CLIMA EXTRAFLEX MB-19 ESPESOR 0,8 | 0.55 | 64.53 | 35.49 |
| PIBEFP20F08 | m² | M2 FIGURA CONAIRE PIB CLIMA EXTRAFLEX MB-19 ESPESOR 0,8 | 0.45 | 83.09 | 37.39 |
|  |  | Total |  |  | 72.88 |

**CCREFP190855** m² Cond CONAIRE PIBCLIMA EXTRAFLEX MB-19 rectangular de 0,8 mm 55 pct figuras, pared simple galva
Precio: 74.74
Fabricación y suministro de conductos CONAIRE PIB CLIMA EXTRAFLEX MICROBAND de geometría rectangular, tipo pared simple de acero galvanizado de 0,8 mm de espesor, calidad DX51D+Z250/275 con sistema de unión entre tramos rectos y figuras por medio de Perfil Integral Brida con junta perimetral tipo burlete el cual le confiere una estanqueidad CLASE B-2 segun norma de ensayo UNE EN-1366-9, incorpora en su cara exterior un aislamiento térmico de espuma elastómera de espesor 19 mm de celda cerrada con protección anti microbiana MICROBAN® para un alto nivel de protección contra microbios, mohos y humedad, adesivada por una de sus caras, incluye parte proporcional estimada del (55%) de figuras, certificado de fabricación y certificado de clasificación de estanqueidad al aire.

| Código | Ud | Descripción | Rendimiento | Precio | Importe |
|---|---|---|---|---|---|
| PIBEFP2008 | m² | M2 TRAMO RECTO CONAIRE PIB CLIMA EXTRAFLEX MB-19 ESPESOR 0,8 | 0.45 | 64.53 | 29.04 |
| PIBEFP20F08 | m² | M2 FIGURA CONAIRE PIB CLIMA EXTRAFLEX MB-19 ESPESOR 0,8 | 0.55 | 83.09 | 45.70 |
|  |  | Total |  |  | 74.74 |

###### 0401030103010303 Chapa 1 mm

**CCREFP191015** m² Cond CONAIRE PIBCLIMA EXTRAFLEX MB-19 rectangular de 1 mm 15 pct figuras, pared simple galva
Precio: 73.57
Fabricación y suministro de conductos CONAIRE PIB CLIMA EXTRAFLEX MICROBAND de geometría rectangular, tipo pared simple de acero galvanizado de 1 mm de espesor, calidad DX51D+Z250/275 con sistema de unión entre tramos rectos y figuras por medio de Perfil Integral Brida con junta perimetral tipo burlete el cual le confiere una estanqueidad CLASE B-2 segun norma de ensayo UNE EN-1366-9, incorpora en su cara exterior un aislamiento térmico de espuma elastómera de espesor 19 mm de celda cerrada con protección anti microbiana MICROBAN® para un alto nivel de protección contra microbios, mohos y humedad, adesivada por una de sus caras, incluye parte proporcional estimada del (15%) de figuras, certificado de fabricación y certificado de clasificación de estanqueidad al aire.

| Código | Ud | Descripción | Rendimiento | Precio | Importe |
|---|---|---|---|---|---|
| PIBEFP2010 | m² | M2 TRAMO RECTO CONAIRE PIB CLIMA EXTRAFLEX MB-19 ESPESOR 1,0 | 0.85 | 70.82 | 60.20 |
| PIBEFP20F10 | m² | M2 FIGURA CONAIRE PIB CLIMA EXTRAFLEX MB-19 ESPESOR 1,0 | 0.15 | 89.15 | 13.37 |
|  |  | Total |  |  | 73.57 |

**CCREFP191025** m² Cond CONAIRE PIBCLIMA EXTRAFLEX MB-19 rectangular de 1 mm 25 pct figuras, pared simple galva
Precio: 75.41
Fabricación y suministro de conductos CONAIRE PIB CLIMA EXTRAFLEX MICROBAND de geometría rectangular, tipo pared simple de acero galvanizado de 1 mm de espesor, calidad DX51D+Z250/275 con sistema de unión entre tramos rectos y figuras por medio de Perfil Integral Brida con junta perimetral tipo burlete el cual le confiere una estanqueidad CLASE B-2 segun norma de ensayo UNE EN-1366-9, incorpora en su cara exterior un aislamiento térmico de espuma elastómera de espesor 19 mm de celda cerrada con protección anti microbiana MICROBAN® para un alto nivel de protección contra microbios, mohos y humedad, adesivada por una de sus caras, incluye parte proporcional estimada del (25%) de figuras, certificado de fabricación y certificado de clasificación de estanqueidad al aire.

| Código | Ud | Descripción | Rendimiento | Precio | Importe |
|---|---|---|---|---|---|
| PIBEFP2010 | m² | M2 TRAMO RECTO CONAIRE PIB CLIMA EXTRAFLEX MB-19 ESPESOR 1,0 | 0.75 | 70.82 | 53.12 |
| PIBEFP20F10 | m² | M2 FIGURA CONAIRE PIB CLIMA EXTRAFLEX MB-19 ESPESOR 1,0 | 0.25 | 89.15 | 22.29 |
|  |  | Total |  |  | 75.41 |

**CCREFP191035** m² Cond CONAIRE PIBCLIMA EXTRAFLEX MB-19 rectangular de 1 mm 35 pct figuras, pared simple galva
Precio: 77.23
Fabricación y suministro de conductos CONAIRE PIB CLIMA EXTRAFLEX MICROBAND de geometría rectangular, tipo pared simple de acero galvanizado de 1 mm de espesor, calidad DX51D+Z250/275 con sistema de unión entre tramos rectos y figuras por medio de Perfil Integral Brida con junta perimetral tipo burlete el cual le confiere una estanqueidad CLASE B-2 segun norma de ensayo UNE EN-1366-9, incorpora en su cara exterior un aislamiento térmico de espuma elastómera de espesor 19 mm de celda cerrada con protección anti microbiana MICROBAN® para un alto nivel de protección contra microbios, mohos y humedad, adesivada por una de sus caras, incluye parte proporcional estimada del (35%) de figuras, certificado de fabricación y certificado de clasificación de estanqueidad al aire.

| Código | Ud | Descripción | Rendimiento | Precio | Importe |
|---|---|---|---|---|---|
| PIBEFP2010 | m² | M2 TRAMO RECTO CONAIRE PIB CLIMA EXTRAFLEX MB-19 ESPESOR 1,0 | 0.65 | 70.82 | 46.03 |
| PIBEFP20F10 | m² | M2 FIGURA CONAIRE PIB CLIMA EXTRAFLEX MB-19 ESPESOR 1,0 | 0.35 | 89.15 | 31.20 |
|  |  | Total |  |  | 77.23 |

**CCREFP191045** m² Cond CONAIRE PIBCLIMA EXTRAFLEX MB-19 rectangular de 1 mm 45 pct figuras, pared simple galva
Precio: 79.07
Fabricación y suministro de conductos CONAIRE PIB CLIMA EXTRAFLEX MICROBAND de geometría rectangular, tipo pared simple de acero galvanizado de 1 mm de espesor, calidad DX51D+Z250/275 con sistema de unión entre tramos rectos y figuras por medio de Perfil Integral Brida con junta perimetral tipo burlete el cual le confiere una estanqueidad CLASE B-2 segun norma de ensayo UNE EN-1366-9, incorpora en su cara exterior un aislamiento térmico de espuma elastómera de espesor 19 mm de celda cerrada con protección anti microbiana MICROBAN® para un alto nivel de protección contra microbios, mohos y humedad, adesivada por una de sus caras, incluye parte proporcional estimada del (45%) de figuras, certificado de fabricación y certificado de clasificación de estanqueidad al aire.

| Código | Ud | Descripción | Rendimiento | Precio | Importe |
|---|---|---|---|---|---|
| PIBEFP2010 | m² | M2 TRAMO RECTO CONAIRE PIB CLIMA EXTRAFLEX MB-19 ESPESOR 1,0 | 0.55 | 70.82 | 38.95 |
| PIBEFP20F10 | m² | M2 FIGURA CONAIRE PIB CLIMA EXTRAFLEX MB-19 ESPESOR 1,0 | 0.45 | 89.15 | 40.12 |
|  |  | Total |  |  | 79.07 |

**CCREFP191055** m² Cond CONAIRE PIBCLIMA EXTRAFLEX MB-19 rectangular de 1 mm 55 pct figuras, pared simple galva
Precio: 80.9
Fabricación y suministro de conductos CONAIRE PIB CLIMA EXTRAFLEX MICROBAND de geometría rectangular, tipo pared simple de acero galvanizado de 1 mm de espesor, calidad DX51D+Z250/275 con sistema de unión entre tramos rectos y figuras por medio de Perfil Integral Brida con junta perimetral tipo burlete el cual le confiere una estanqueidad CLASE B-2 segun norma de ensayo UNE EN-1366-9, incorpora en su cara exterior un aislamiento térmico de espuma elastómera de espesor 19 mm de celda cerrada con protección anti microbiana MICROBAN® para un alto nivel de protección contra microbios, mohos y humedad, adesivada por una de sus caras, incluye parte proporcional estimada del (55%) de figuras, certificado de fabricación y certificado de clasificación de estanqueidad al aire.

| Código | Ud | Descripción | Rendimiento | Precio | Importe |
|---|---|---|---|---|---|
| PIBEFP2010 | m² | M2 TRAMO RECTO CONAIRE PIB CLIMA EXTRAFLEX MB-19 ESPESOR 1,0 | 0.45 | 70.82 | 31.87 |
| PIBEFP20F10 | m² | M2 FIGURA CONAIRE PIB CLIMA EXTRAFLEX MB-19 ESPESOR 1,0 | 0.55 | 89.15 | 49.03 |
|  |  | Total |  |  | 80.9 |

###### 04010301030104 Espesor 25 mm

###### 0401030103010401 Chapa 0,6 mm

**CCREFP250615** m² Cond CONAIRE PIBCLIMA EXTRAFLEX MB-25 rectangular de 0,6 mm 15 pct figuras, pared simple galva
Precio: 70.52
Fabricación y suministro de conductos CONAIRE PIB CLIMA EXTRAFLEX MICROBAND de geometría rectangular, tipo pared simple de acero galvanizado de 0,6 mm de espesor, calidad DX51D+Z250/275 con sistema de unión entre tramos rectos y figuras por medio de Perfil Integral Brida con junta perimetral tipo burlete el cual le confiere una estanqueidad CLASE B-2 segun norma de ensayo UNE EN-1366-9, incorpora en su cara exterior un aislamiento térmico de espuma elastómera de espesor 25 mm de celda cerrada con protección anti microbiana MICROBAN® para un alto nivel de protección contra microbios, mohos y humedad, adesivada por una de sus caras, incluye parte proporcional estimada del (15%) de figuras, certificado de fabricación y certificado de clasificación de estanqueidad al aire.

| Código | Ud | Descripción | Rendimiento | Precio | Importe |
|---|---|---|---|---|---|
| PIBEFP2506 | m² | M2 TRAMO RECTO CONAIRE PIB CLIMA EXTRAFLEX MB-25 ESPESOR 0,6 | 0.85 | 67.58 | 57.44 |
| PIBEFP25F06 | m² | M2 FIGURA CONAIRE PIB CLIMA EXTRAFLEX MB-25 ESPESOR 0,6 | 0.15 | 87.23 | 13.08 |
|  |  | Total |  |  | 70.52 |

**CCREFP250625** m² Cond CONAIRE PIBCLIMA EXTRAFLEX MB-25 rectangular de 0,6 mm 25 pct figuras, pared simple galva
Precio: 72.5
Fabricación y suministro de conductos CONAIRE PIB CLIMA EXTRAFLEX MICROBAND de geometría rectangular, tipo pared simple de acero galvanizado de 0,6 mm de espesor, calidad DX51D+Z250/275 con sistema de unión entre tramos rectos y figuras por medio de Perfil Integral Brida con junta perimetral tipo burlete el cual le confiere una estanqueidad CLASE B-2 segun norma de ensayo UNE EN-1366-9, incorpora en su cara exterior un aislamiento térmico de espuma elastómera de espesor 25 mm de celda cerrada con protección anti microbiana MICROBAN® para un alto nivel de protección contra microbios, mohos y humedad, adesivada por una de sus caras, incluye parte proporcional estimada del (25%) de figuras, certificado de fabricación y certificado de clasificación de estanqueidad al aire.

| Código | Ud | Descripción | Rendimiento | Precio | Importe |
|---|---|---|---|---|---|
| PIBEFP2506 | m² | M2 TRAMO RECTO CONAIRE PIB CLIMA EXTRAFLEX MB-25 ESPESOR 0,6 | 0.75 | 67.58 | 50.69 |
| PIBEFP25F06 | m² | M2 FIGURA CONAIRE PIB CLIMA EXTRAFLEX MB-25 ESPESOR 0,6 | 0.25 | 87.23 | 21.81 |
|  |  | Total |  |  | 72.5 |

**CCREFP250635** m² Cond CONAIRE PIBCLIMA EXTRAFLEX MB-25 rectangular de 0,6 mm 35 pct figuras, pared simple galva
Precio: 74.46
Fabricación y suministro de conductos CONAIRE PIB CLIMA EXTRAFLEX MICROBAND de geometría rectangular, tipo pared simple de acero galvanizado de 0,6 mm de espesor, calidad DX51D+Z250/275 con sistema de unión entre tramos rectos y figuras por medio de Perfil Integral Brida con junta perimetral tipo burlete el cual le confiere una estanqueidad CLASE B-2 segun norma de ensayo UNE EN-1366-9, incorpora en su cara exterior un aislamiento térmico de espuma elastómera de espesor 25 mm de celda cerrada con protección anti microbiana MICROBAN® para un alto nivel de protección contra microbios, mohos y humedad, adesivada por una de sus caras, incluye parte proporcional estimada del (35%) de figuras, certificado de fabricación y certificado de clasificación de estanqueidad al aire.

| Código | Ud | Descripción | Rendimiento | Precio | Importe |
|---|---|---|---|---|---|
| PIBEFP2506 | m² | M2 TRAMO RECTO CONAIRE PIB CLIMA EXTRAFLEX MB-25 ESPESOR 0,6 | 0.65 | 67.58 | 43.93 |
| PIBEFP25F06 | m² | M2 FIGURA CONAIRE PIB CLIMA EXTRAFLEX MB-25 ESPESOR 0,6 | 0.35 | 87.23 | 30.53 |
|  |  | Total |  |  | 74.46 |

**CCREFP250645** m² Cond CONAIRE PIBCLIMA EXTRAFLEX MB-25 rectangular de 0,6 mm 45 pct figuras, pared simple galva
Precio: 76.42
Fabricación y suministro de conductos CONAIRE PIB CLIMA EXTRAFLEX MICROBAND de geometría rectangular, tipo pared simple de acero galvanizado de 0,6 mm de espesor, calidad DX51D+Z250/275 con sistema de unión entre tramos rectos y figuras por medio de Perfil Integral Brida con junta perimetral tipo burlete el cual le confiere una estanqueidad CLASE B-2 segun norma de ensayo UNE EN-1366-9, incorpora en su cara exterior un aislamiento térmico de espuma elastómera de espesor 25 mm de celda cerrada con protección anti microbiana MICROBAN® para un alto nivel de protección contra microbios, mohos y humedad, adesivada por una de sus caras, incluye parte proporcional estimada del (45%) de figuras, certificado de fabricación y certificado de clasificación de estanqueidad al aire.

| Código | Ud | Descripción | Rendimiento | Precio | Importe |
|---|---|---|---|---|---|
| PIBEFP2506 | m² | M2 TRAMO RECTO CONAIRE PIB CLIMA EXTRAFLEX MB-25 ESPESOR 0,6 | 0.55 | 67.58 | 37.17 |
| PIBEFP25F06 | m² | M2 FIGURA CONAIRE PIB CLIMA EXTRAFLEX MB-25 ESPESOR 0,6 | 0.45 | 87.23 | 39.25 |
|  |  | Total |  |  | 76.42 |

**CCREFP250655** m² Cond CONAIRE PIBCLIMA EXTRAFLEX MB-25 rectangular de 0,6 mm 55 pct figuras, pared simple galva
Precio: 78.39
Fabricación y suministro de conductos CONAIRE PIB CLIMA EXTRAFLEX MICROBAND de geometría rectangular, tipo pared simple de acero galvanizado de 0,6 mm de espesor, calidad DX51D+Z250/275 con sistema de unión entre tramos rectos y figuras por medio de Perfil Integral Brida con junta perimetral tipo burlete el cual le confiere una estanqueidad CLASE B-2 segun norma de ensayo UNE EN-1366-9, incorpora en su cara exterior un aislamiento térmico de espuma elastómera de espesor 25 mm de celda cerrada con protección anti microbiana MICROBAN® para un alto nivel de protección contra microbios, mohos y humedad, adesivada por una de sus caras, incluye parte proporcional estimada del (55%) de figuras, certificado de fabricación y certificado de clasificación de estanqueidad al aire.

| Código | Ud | Descripción | Rendimiento | Precio | Importe |
|---|---|---|---|---|---|
| PIBEFP2506 | m² | M2 TRAMO RECTO CONAIRE PIB CLIMA EXTRAFLEX MB-25 ESPESOR 0,6 | 0.45 | 67.58 | 30.41 |
| PIBEFP25F06 | m² | M2 FIGURA CONAIRE PIB CLIMA EXTRAFLEX MB-25 ESPESOR 0,6 | 0.55 | 87.23 | 47.98 |
|  |  | Total |  |  | 78.39 |

###### 0401030103010402 Chapa 0,8 mm

**CCREFP250815** m² Cond CONAIRE PIBCLIMA EXTRAFLEX MB-25 rectangular de 0,8 mm 15 pct figuras, pared simple galva
Precio: 76.56
Fabricación y suministro de conductos CONAIRE PIB CLIMA EXTRAFLEX MICROBAND de geometría rectangular, tipo pared simple de acero galvanizado de 0,8 mm de espesor, calidad DX51D+Z250/275 con sistema de unión entre tramos rectos y figuras por medio de Perfil Integral Brida con junta perimetral tipo burlete el cual le confiere una estanqueidad CLASE B-2 segun norma de ensayo UNE EN-1366-9, incorpora en su cara exterior un aislamiento térmico de espuma elastómera de espesor 25 mm de celda cerrada con protección anti microbiana MICROBAN® para un alto nivel de protección contra microbios, mohos y humedad, adesivada por una de sus caras, incluye parte proporcional estimada del (15%) de figuras, certificado de fabricación y certificado de clasificación de estanqueidad al aire.

| Código | Ud | Descripción | Rendimiento | Precio | Importe |
|---|---|---|---|---|---|
| PIBEFP2508 | m² | M2 TRAMO RECTO CONAIRE PIB CLIMA EXTRAFLEX MB-25 ESPESOR 0,8 | 0.85 | 73.65 | 62.60 |
| PIBEFP25F08 | m² | M2 FIGURA CONAIRE PIB CLIMA EXTRAFLEX MB-25 ESPESOR 0,8 | 0.15 | 93.09 | 13.96 |
|  |  | Total |  |  | 76.56 |

**CCREFP250825** m² Cond CONAIRE PIBCLIMA EXTRAFLEX MB-25 rectangular de 0,8 mm 25 pct figuras, pared simple galva
Precio: 78.51
Fabricación y suministro de conductos CONAIRE PIB CLIMA EXTRAFLEX MICROBAND de geometría rectangular, tipo pared simple de acero galvanizado de 0,8 mm de espesor, calidad DX51D+Z250/275 con sistema de unión entre tramos rectos y figuras por medio de Perfil Integral Brida con junta perimetral tipo burlete el cual le confiere una estanqueidad CLASE B-2 segun norma de ensayo UNE EN-1366-9, incorpora en su cara exterior un aislamiento térmico de espuma elastómera de espesor 25 mm de celda cerrada con protección anti microbiana MICROBAN® para un alto nivel de protección contra microbios, mohos y humedad, adesivada por una de sus caras, incluye parte proporcional estimada del (25%) de figuras, certificado de fabricación y certificado de clasificación de estanqueidad al aire.

| Código | Ud | Descripción | Rendimiento | Precio | Importe |
|---|---|---|---|---|---|
| PIBEFP2508 | m² | M2 TRAMO RECTO CONAIRE PIB CLIMA EXTRAFLEX MB-25 ESPESOR 0,8 | 0.75 | 73.65 | 55.24 |
| PIBEFP25F08 | m² | M2 FIGURA CONAIRE PIB CLIMA EXTRAFLEX MB-25 ESPESOR 0,8 | 0.25 | 93.09 | 23.27 |
|  |  | Total |  |  | 78.51 |

**CCREFP250835** m² Cond CONAIRE PIBCLIMA EXTRAFLEX MB-25 rectangular de 0,8 mm 35 pct figuras, pared simple galva
Precio: 80.45
Fabricación y suministro de conductos CONAIRE PIB CLIMA EXTRAFLEX MICROBAND de geometría rectangular, tipo pared simple de acero galvanizado de 0,8 mm de espesor, calidad DX51D+Z250/275 con sistema de unión entre tramos rectos y figuras por medio de Perfil Integral Brida con junta perimetral tipo burlete el cual le confiere una estanqueidad CLASE B-2 segun norma de ensayo UNE EN-1366-9, incorpora en su cara exterior un aislamiento térmico de espuma elastómera de espesor 25 mm de celda cerrada con protección anti microbiana MICROBAN® para un alto nivel de protección contra microbios, mohos y humedad, adesivada por una de sus caras, incluye parte proporcional estimada del (35%) de figuras, certificado de fabricación y certificado de clasificación de estanqueidad al aire.

| Código | Ud | Descripción | Rendimiento | Precio | Importe |
|---|---|---|---|---|---|
| PIBEFP2508 | m² | M2 TRAMO RECTO CONAIRE PIB CLIMA EXTRAFLEX MB-25 ESPESOR 0,8 | 0.65 | 73.65 | 47.87 |
| PIBEFP25F08 | m² | M2 FIGURA CONAIRE PIB CLIMA EXTRAFLEX MB-25 ESPESOR 0,8 | 0.35 | 93.09 | 32.58 |
|  |  | Total |  |  | 80.45 |

**CCREFP250845** m² Cond CONAIRE PIBCLIMA EXTRAFLEX MB-25 rectangular de 0,8 mm 45 pct figuras, pared simple galva
Precio: 82.4
Fabricación y suministro de conductos CONAIRE PIB CLIMA EXTRAFLEX MICROBAND de geometría rectangular, tipo pared simple de acero galvanizado de 0,8 mm de espesor, calidad DX51D+Z250/275 con sistema de unión entre tramos rectos y figuras por medio de Perfil Integral Brida con junta perimetral tipo burlete el cual le confiere una estanqueidad CLASE B-2 segun norma de ensayo UNE EN-1366-9, incorpora en su cara exterior un aislamiento térmico de espuma elastómera de espesor 25 mm de celda cerrada con protección anti microbiana MICROBAN® para un alto nivel de protección contra microbios, mohos y humedad, adesivada por una de sus caras, incluye parte proporcional estimada del (45%) de figuras, certificado de fabricación y certificado de clasificación de estanqueidad al aire.

| Código | Ud | Descripción | Rendimiento | Precio | Importe |
|---|---|---|---|---|---|
| PIBEFP2508 | m² | M2 TRAMO RECTO CONAIRE PIB CLIMA EXTRAFLEX MB-25 ESPESOR 0,8 | 0.55 | 73.65 | 40.51 |
| PIBEFP25F08 | m² | M2 FIGURA CONAIRE PIB CLIMA EXTRAFLEX MB-25 ESPESOR 0,8 | 0.45 | 93.09 | 41.89 |
|  |  | Total |  |  | 82.4 |

**CCREFP250855** m² Cond CONAIRE PIBCLIMA EXTRAFLEX MB-25 rectangular de 0,8 mm 55 pct figuras, pared simple galva
Precio: 84.34
Fabricación y suministro de conductos CONAIRE PIB CLIMA EXTRAFLEX MICROBAND de geometría rectangular, tipo pared simple de acero galvanizado de 0,8 mm de espesor, calidad DX51D+Z250/275 con sistema de unión entre tramos rectos y figuras por medio de Perfil Integral Brida con junta perimetral tipo burlete el cual le confiere una estanqueidad CLASE B-2 segun norma de ensayo UNE EN-1366-9, incorpora en su cara exterior un aislamiento térmico de espuma elastómera de espesor 25 mm de celda cerrada con protección anti microbiana MICROBAN® para un alto nivel de protección contra microbios, mohos y humedad, adesivada por una de sus caras, incluye parte proporcional estimada del (55%) de figuras, certificado de fabricación y certificado de clasificación de estanqueidad al aire.

| Código | Ud | Descripción | Rendimiento | Precio | Importe |
|---|---|---|---|---|---|
| PIBEFP2508 | m² | M2 TRAMO RECTO CONAIRE PIB CLIMA EXTRAFLEX MB-25 ESPESOR 0,8 | 0.45 | 73.65 | 33.14 |
| PIBEFP25F08 | m² | M2 FIGURA CONAIRE PIB CLIMA EXTRAFLEX MB-25 ESPESOR 0,8 | 0.55 | 93.09 | 51.20 |
|  |  | Total |  |  | 84.34 |

###### 0401030103010403 Chapa 1 mm

**CCREFP251015** m² Cond CONAIRE PIBCLIMA EXTRAFLEX MB-25 rectangular de 1 mm 15 pct figuras, pared simple galva
Precio: 82.81
Fabricación y suministro de conductos CONAIRE PIB CLIMA EXTRAFLEX MICROBAND de geometría rectangular, tipo pared simple de acero galvanizado de 1 mm de espesor, calidad DX51D+Z250/275 con sistema de unión entre tramos rectos y figuras por medio de Perfil Integral Brida con junta perimetral tipo burlete el cual le confiere una estanqueidad CLASE B-2 segun norma de ensayo UNE EN-1366-9, incorpora en su cara exterior un aislamiento térmico de espuma elastómera de espesor 25 mm de celda cerrada con protección anti microbiana MICROBAN® para un alto nivel de protección contra microbios, mohos y humedad, adesivada por una de sus caras, incluye parte proporcional estimada del (15%) de figuras, certificado de fabricación y certificado de clasificación de estanqueidad al aire.

| Código | Ud | Descripción | Rendimiento | Precio | Importe |
|---|---|---|---|---|---|
| PIBEFP2510 | m² | M2 TRAMO RECTO CONAIRE PIB CLIMA EXTRAFLEX MB-25 ESPESOR 1,0 | 0.85 | 79.93 | 67.94 |
| PIBEFP25F10 | m² | M2 FIGURA CONAIRE PIB CLIMA EXTRAFLEX MB-25 ESPESOR 1,0 | 0.15 | 99.14 | 14.87 |
|  |  | Total |  |  | 82.81 |

**CCREFP251025** m² Cond CONAIRE PIBCLIMA EXTRAFLEX MB-25 rectangular de 1 mm 25 pct figuras, pared simple galva
Precio: 84.74
Fabricación y suministro de conductos CONAIRE PIB CLIMA EXTRAFLEX MICROBAND de geometría rectangular, tipo pared simple de acero galvanizado de 1 mm de espesor, calidad DX51D+Z250/275 con sistema de unión entre tramos rectos y figuras por medio de Perfil Integral Brida con junta perimetral tipo burlete el cual le confiere una estanqueidad CLASE B-2 segun norma de ensayo UNE EN-1366-9, incorpora en su cara exterior un aislamiento térmico de espuma elastómera de espesor 25 mm de celda cerrada con protección anti microbiana MICROBAN® para un alto nivel de protección contra microbios, mohos y humedad, adesivada por una de sus caras, incluye parte proporcional estimada del (25%) de figuras, certificado de fabricación y certificado de clasificación de estanqueidad al aire.

| Código | Ud | Descripción | Rendimiento | Precio | Importe |
|---|---|---|---|---|---|
| PIBEFP2510 | m² | M2 TRAMO RECTO CONAIRE PIB CLIMA EXTRAFLEX MB-25 ESPESOR 1,0 | 0.75 | 79.93 | 59.95 |
| PIBEFP25F10 | m² | M2 FIGURA CONAIRE PIB CLIMA EXTRAFLEX MB-25 ESPESOR 1,0 | 0.25 | 99.14 | 24.79 |
|  |  | Total |  |  | 84.74 |

**CCREFP251035** m² Cond CONAIRE PIBCLIMA EXTRAFLEX MB-25 rectangular de 1 mm 35 pct figuras, pared simple galva
Precio: 86.65
Fabricación y suministro de conductos CONAIRE PIB CLIMA EXTRAFLEX MICROBAND de geometría rectangular, tipo pared simple de acero galvanizado de 1 mm de espesor, calidad DX51D+Z250/275 con sistema de unión entre tramos rectos y figuras por medio de Perfil Integral Brida con junta perimetral tipo burlete el cual le confiere una estanqueidad CLASE B-2 segun norma de ensayo UNE EN-1366-9, incorpora en su cara exterior un aislamiento térmico de espuma elastómera de espesor 25 mm de celda cerrada con protección anti microbiana MICROBAN® para un alto nivel de protección contra microbios, mohos y humedad, adesivada por una de sus caras, incluye parte proporcional estimada del (35%) de figuras, certificado de fabricación y certificado de clasificación de estanqueidad al aire.

| Código | Ud | Descripción | Rendimiento | Precio | Importe |
|---|---|---|---|---|---|
| PIBEFP2510 | m² | M2 TRAMO RECTO CONAIRE PIB CLIMA EXTRAFLEX MB-25 ESPESOR 1,0 | 0.65 | 79.93 | 51.95 |
| PIBEFP25F10 | m² | M2 FIGURA CONAIRE PIB CLIMA EXTRAFLEX MB-25 ESPESOR 1,0 | 0.35 | 99.14 | 34.70 |
|  |  | Total |  |  | 86.65 |

**CCREFP251045** m² Cond CONAIRE PIBCLIMA EXTRAFLEX MB-25 rectangular de 1 mm 45 pct figuras, pared simple galva
Precio: 88.57
Fabricación y suministro de conductos CONAIRE PIB CLIMA EXTRAFLEX MICROBAND de geometría rectangular, tipo pared simple de acero galvanizado de 1 mm de espesor, calidad DX51D+Z250/275 con sistema de unión entre tramos rectos y figuras por medio de Perfil Integral Brida con junta perimetral tipo burlete el cual le confiere una estanqueidad CLASE B-2 segun norma de ensayo UNE EN-1366-9, incorpora en su cara exterior un aislamiento térmico de espuma elastómera de espesor 25 mm de celda cerrada con protección anti microbiana MICROBAN® para un alto nivel de protección contra microbios, mohos y humedad, adesivada por una de sus caras, incluye parte proporcional estimada del (45%) de figuras, certificado de fabricación y certificado de clasificación de estanqueidad al aire.

| Código | Ud | Descripción | Rendimiento | Precio | Importe |
|---|---|---|---|---|---|
| PIBEFP2510 | m² | M2 TRAMO RECTO CONAIRE PIB CLIMA EXTRAFLEX MB-25 ESPESOR 1,0 | 0.55 | 79.93 | 43.96 |
| PIBEFP25F10 | m² | M2 FIGURA CONAIRE PIB CLIMA EXTRAFLEX MB-25 ESPESOR 1,0 | 0.45 | 99.14 | 44.61 |
|  |  | Total |  |  | 88.57 |

**CCREFP251055** m² Cond CONAIRE PIBCLIMA EXTRAFLEX MB-25 rectangular de 1 mm 55 pct figuras, pared simple galva
Precio: 90.5
Fabricación y suministro de conductos CONAIRE PIB CLIMA EXTRAFLEX MICROBAND de geometría rectangular, tipo pared simple de acero galvanizado de 1 mm de espesor, calidad DX51D+Z250/275 con sistema de unión entre tramos rectos y figuras por medio de Perfil Integral Brida con junta perimetral tipo burlete el cual le confiere una estanqueidad CLASE B-2 segun norma de ensayo UNE EN-1366-9, incorpora en su cara exterior un aislamiento térmico de espuma elastómera de espesor 25 mm de celda cerrada con protección anti microbiana MICROBAN® para un alto nivel de protección contra microbios, mohos y humedad, adesivada por una de sus caras, incluye parte proporcional estimada del (55%) de figuras, certificado de fabricación y certificado de clasificación de estanqueidad al aire.

| Código | Ud | Descripción | Rendimiento | Precio | Importe |
|---|---|---|---|---|---|
| PIBEFP2510 | m² | M2 TRAMO RECTO CONAIRE PIB CLIMA EXTRAFLEX MB-25 ESPESOR 1,0 | 0.45 | 79.93 | 35.97 |
| PIBEFP25F10 | m² | M2 FIGURA CONAIRE PIB CLIMA EXTRAFLEX MB-25 ESPESOR 1,0 | 0.55 | 99.14 | 54.53 |
|  |  | Total |  |  | 90.5 |

###### 04010301030105 Espesor 32 mm

###### 0401030103010501 Chapa 0,6 mm

**CCREFP320615** m² Cond CONAIRE PIBCLIMA EXTRAFLEX MB-32 rectangular de 0,6 mm 15 pct figuras, pared simple galva
Precio: 68.89
Fabricación y suministro de conductos CONAIRE PIB CLIMA EXTRAFLEX MICROBAND de geometría rectangular, tipo pared simple de acero galvanizado de 0,6 mm de espesor, calidad DX51D+Z250/275 con sistema de unión entre tramos rectos y figuras por medio de Perfil Integral Brida con junta perimetral tipo burlete el cual le confiere una estanqueidad CLASE B-2 segun norma de ensayo UNE EN-1366-9, incorpora en su cara exterior un aislamiento térmico de espuma elastómera de espesor 32 mm de celda cerrada con protección anti microbiana MICROBAN® para un alto nivel de protección contra microbios, mohos y humedad, adesivada por una de sus caras, incluye parte proporcional estimada del (15%) de figuras, certificado de fabricación y certificado de clasificación de estanqueidad al aire.

| Código | Ud | Descripción | Rendimiento | Precio | Importe |
|---|---|---|---|---|---|
| PIBEFP3206 | m² | M2 TRAMO RECTO CONAIRE PIB CLIMA EXTRAFLEX MB-32 ESPESOR 0,6 | 0.85 | 67.93 | 57.74 |
| PIBEFP32F06 | m² | M2 FIGURA CONAIRE PIB CLIMA EXTRAFLEX MB-32 ESPESOR 0,6 | 0.15 | 74.32 | 11.15 |
|  |  | Total |  |  | 68.89 |

**CCREFP320625** m² Cond CONAIRE PIBCLIMA EXTRAFLEX MB-32 rectangular de 0,6 mm 25 pct figuras, pared simple galva
Precio: 69.53
Fabricación y suministro de conductos CONAIRE PIB CLIMA EXTRAFLEX MICROBAND de geometría rectangular, tipo pared simple de acero galvanizado de 0,6 mm de espesor, calidad DX51D+Z250/275 con sistema de unión entre tramos rectos y figuras por medio de Perfil Integral Brida con junta perimetral tipo burlete el cual le confiere una estanqueidad CLASE B-2 segun norma de ensayo UNE EN-1366-9, incorpora en su cara exterior un aislamiento térmico de espuma elastómera de espesor 32 mm de celda cerrada con protección anti microbiana MICROBAN® para un alto nivel de protección contra microbios, mohos y humedad, adesivada por una de sus caras, incluye parte proporcional estimada del (25%) de figuras, certificado de fabricación y certificado de clasificación de estanqueidad al aire.

| Código | Ud | Descripción | Rendimiento | Precio | Importe |
|---|---|---|---|---|---|
| PIBEFP3206 | m² | M2 TRAMO RECTO CONAIRE PIB CLIMA EXTRAFLEX MB-32 ESPESOR 0,6 | 0.75 | 67.93 | 50.95 |
| PIBEFP32F06 | m² | M2 FIGURA CONAIRE PIB CLIMA EXTRAFLEX MB-32 ESPESOR 0,6 | 0.25 | 74.32 | 18.58 |
|  |  | Total |  |  | 69.53 |

**CCREFP320635** m² Cond CONAIRE PIBCLIMA EXTRAFLEX MB-32 rectangular de 0,6 mm 35 pct figuras, pared simple galva
Precio: 70.16
Fabricación y suministro de conductos CONAIRE PIB CLIMA EXTRAFLEX MICROBAND de geometría rectangular, tipo pared simple de acero galvanizado de 0,6 mm de espesor, calidad DX51D+Z250/275 con sistema de unión entre tramos rectos y figuras por medio de Perfil Integral Brida con junta perimetral tipo burlete el cual le confiere una estanqueidad CLASE B-2 segun norma de ensayo UNE EN-1366-9, incorpora en su cara exterior un aislamiento térmico de espuma elastómera de espesor 32 mm de celda cerrada con protección anti microbiana MICROBAN® para un alto nivel de protección contra microbios, mohos y humedad, adesivada por una de sus caras, incluye parte proporcional estimada del (35%) de figuras, certificado de fabricación y certificado de clasificación de estanqueidad al aire.

| Código | Ud | Descripción | Rendimiento | Precio | Importe |
|---|---|---|---|---|---|
| PIBEFP3206 | m² | M2 TRAMO RECTO CONAIRE PIB CLIMA EXTRAFLEX MB-32 ESPESOR 0,6 | 0.65 | 67.93 | 44.15 |
| PIBEFP32F06 | m² | M2 FIGURA CONAIRE PIB CLIMA EXTRAFLEX MB-32 ESPESOR 0,6 | 0.35 | 74.32 | 26.01 |
|  |  | Total |  |  | 70.16 |

**CCREFP320645** m² Cond CONAIRE PIBCLIMA EXTRAFLEX MB-32 rectangular de 0,6 mm 45 pct figuras, pared simple galva
Precio: 70.8
Fabricación y suministro de conductos CONAIRE PIB CLIMA EXTRAFLEX MICROBAND de geometría rectangular, tipo pared simple de acero galvanizado de 0,6 mm de espesor, calidad DX51D+Z250/275 con sistema de unión entre tramos rectos y figuras por medio de Perfil Integral Brida con junta perimetral tipo burlete el cual le confiere una estanqueidad CLASE B-2 segun norma de ensayo UNE EN-1366-9, incorpora en su cara exterior un aislamiento térmico de espuma elastómera de espesor 32 mm de celda cerrada con protección anti microbiana MICROBAN® para un alto nivel de protección contra microbios, mohos y humedad, adesivada por una de sus caras, incluye parte proporcional estimada del (45%) de figuras, certificado de fabricación y certificado de clasificación de estanqueidad al aire.

| Código | Ud | Descripción | Rendimiento | Precio | Importe |
|---|---|---|---|---|---|
| PIBEFP3206 | m² | M2 TRAMO RECTO CONAIRE PIB CLIMA EXTRAFLEX MB-32 ESPESOR 0,6 | 0.55 | 67.93 | 37.36 |
| PIBEFP32F06 | m² | M2 FIGURA CONAIRE PIB CLIMA EXTRAFLEX MB-32 ESPESOR 0,6 | 0.45 | 74.32 | 33.44 |
|  |  | Total |  |  | 70.8 |

**CCREFP320655** m² Cond CONAIRE PIBCLIMA EXTRAFLEX MB-32 rectangular de 0,6 mm 55 pct figuras, pared simple galva
Precio: 71.45
Fabricación y suministro de conductos CONAIRE PIB CLIMA EXTRAFLEX MICROBAND de geometría rectangular, tipo pared simple de acero galvanizado de 0,6 mm de espesor, calidad DX51D+Z250/275 con sistema de unión entre tramos rectos y figuras por medio de Perfil Integral Brida con junta perimetral tipo burlete el cual le confiere una estanqueidad CLASE B-2 segun norma de ensayo UNE EN-1366-9, incorpora en su cara exterior un aislamiento térmico de espuma elastómera de espesor 32 mm de celda cerrada con protección anti microbiana MICROBAN® para un alto nivel de protección contra microbios, mohos y humedad, adesivada por una de sus caras, incluye parte proporcional estimada del (55%) de figuras, certificado de fabricación y certificado de clasificación de estanqueidad al aire.

| Código | Ud | Descripción | Rendimiento | Precio | Importe |
|---|---|---|---|---|---|
| PIBEFP3206 | m² | M2 TRAMO RECTO CONAIRE PIB CLIMA EXTRAFLEX MB-32 ESPESOR 0,6 | 0.45 | 67.93 | 30.57 |
| PIBEFP32F06 | m² | M2 FIGURA CONAIRE PIB CLIMA EXTRAFLEX MB-32 ESPESOR 0,6 | 0.55 | 74.32 | 40.88 |
|  |  | Total |  |  | 71.45 |

###### 0401030103010502 Chapa 0,8 mm

**CCREFP320815** m² Cond CONAIRE PIBCLIMA EXTRAFLEX MB-32 rectangular de 0,8 mm 15 pct figuras, pared simple galva
Precio: 92.5
Fabricación y suministro de conductos CONAIRE PIB CLIMA EXTRAFLEX MICROBAND de geometría rectangular, tipo pared simple de acero galvanizado de 0,8 mm de espesor, calidad DX51D+Z250/275 con sistema de unión entre tramos rectos y figuras por medio de Perfil Integral Brida con junta perimetral tipo burlete el cual le confiere una estanqueidad CLASE B-2 segun norma de ensayo UNE EN-1366-9, incorpora en su cara exterior un aislamiento térmico de espuma elastómera de espesor 32 mm de celda cerrada con protección anti microbiana MICROBAN® para un alto nivel de protección contra microbios, mohos y humedad, adesivada por una de sus caras, incluye parte proporcional estimada del (15%) de figuras, certificado de fabricación y certificado de clasificación de estanqueidad al aire.

| Código | Ud | Descripción | Rendimiento | Precio | Importe |
|---|---|---|---|---|---|
| PIBEFP3208 | m² | M2 TRAMO RECTO CONAIRE PIB CLIMA EXTRAFLEX MB-32 ESPESOR 0,8 | 0.85 | 94.64 | 80.44 |
| PIBEFP32F08 | m² | M2 FIGURA CONAIRE PIB CLIMA EXTRAFLEX MB-32 ESPESOR 0,8 | 0.15 | 80.4 | 12.06 |
|  |  | Total |  |  | 92.5 |

**CCREFP320825** m² Cond CONAIRE PIBCLIMA EXTRAFLEX MB-32 rectangular de 0,8 mm 25 pct figuras, pared simple galva
Precio: 91.08
Fabricación y suministro de conductos CONAIRE PIB CLIMA EXTRAFLEX MICROBAND de geometría rectangular, tipo pared simple de acero galvanizado de 0,8 mm de espesor, calidad DX51D+Z250/275 con sistema de unión entre tramos rectos y figuras por medio de Perfil Integral Brida con junta perimetral tipo burlete el cual le confiere una estanqueidad CLASE B-2 segun norma de ensayo UNE EN-1366-9, incorpora en su cara exterior un aislamiento térmico de espuma elastómera de espesor 32 mm de celda cerrada con protección anti microbiana MICROBAN® para un alto nivel de protección contra microbios, mohos y humedad, adesivada por una de sus caras, incluye parte proporcional estimada del (25%) de figuras, certificado de fabricación y certificado de clasificación de estanqueidad al aire.

| Código | Ud | Descripción | Rendimiento | Precio | Importe |
|---|---|---|---|---|---|
| PIBEFP3208 | m² | M2 TRAMO RECTO CONAIRE PIB CLIMA EXTRAFLEX MB-32 ESPESOR 0,8 | 0.75 | 94.64 | 70.98 |
| PIBEFP32F08 | m² | M2 FIGURA CONAIRE PIB CLIMA EXTRAFLEX MB-32 ESPESOR 0,8 | 0.25 | 80.4 | 20.10 |
|  |  | Total |  |  | 91.08 |

**CCREFP320835** m² Cond CONAIRE PIBCLIMA EXTRAFLEX MB-32 rectangular de 0,8 mm 35 pct figuras, pared simple galva
Precio: 89.66
Fabricación y suministro de conductos CONAIRE PIB CLIMA EXTRAFLEX MICROBAND de geometría rectangular, tipo pared simple de acero galvanizado de 0,8 mm de espesor, calidad DX51D+Z250/275 con sistema de unión entre tramos rectos y figuras por medio de Perfil Integral Brida con junta perimetral tipo burlete el cual le confiere una estanqueidad CLASE B-2 segun norma de ensayo UNE EN-1366-9, incorpora en su cara exterior un aislamiento térmico de espuma elastómera de espesor 32 mm de celda cerrada con protección anti microbiana MICROBAN® para un alto nivel de protección contra microbios, mohos y humedad, adesivada por una de sus caras, incluye parte proporcional estimada del (35%) de figuras, certificado de fabricación y certificado de clasificación de estanqueidad al aire.

| Código | Ud | Descripción | Rendimiento | Precio | Importe |
|---|---|---|---|---|---|
| PIBEFP3208 | m² | M2 TRAMO RECTO CONAIRE PIB CLIMA EXTRAFLEX MB-32 ESPESOR 0,8 | 0.65 | 94.64 | 61.52 |
| PIBEFP32F08 | m² | M2 FIGURA CONAIRE PIB CLIMA EXTRAFLEX MB-32 ESPESOR 0,8 | 0.35 | 80.4 | 28.14 |
|  |  | Total |  |  | 89.66 |

**CCREFP320845** m² Cond CONAIRE PIBCLIMA EXTRAFLEX MB-32 rectangular de 0,8 mm 45 pct figuras, pared simple galva
Precio: 88.23
Fabricación y suministro de conductos CONAIRE PIB CLIMA EXTRAFLEX MICROBAND de geometría rectangular, tipo pared simple de acero galvanizado de 0,8 mm de espesor, calidad DX51D+Z250/275 con sistema de unión entre tramos rectos y figuras por medio de Perfil Integral Brida con junta perimetral tipo burlete el cual le confiere una estanqueidad CLASE B-2 segun norma de ensayo UNE EN-1366-9, incorpora en su cara exterior un aislamiento térmico de espuma elastómera de espesor 32 mm de celda cerrada con protección anti microbiana MICROBAN® para un alto nivel de protección contra microbios, mohos y humedad, adesivada por una de sus caras, incluye parte proporcional estimada del (45%) de figuras, certificado de fabricación y certificado de clasificación de estanqueidad al aire.

| Código | Ud | Descripción | Rendimiento | Precio | Importe |
|---|---|---|---|---|---|
| PIBEFP3208 | m² | M2 TRAMO RECTO CONAIRE PIB CLIMA EXTRAFLEX MB-32 ESPESOR 0,8 | 0.55 | 94.64 | 52.05 |
| PIBEFP32F08 | m² | M2 FIGURA CONAIRE PIB CLIMA EXTRAFLEX MB-32 ESPESOR 0,8 | 0.45 | 80.4 | 36.18 |
|  |  | Total |  |  | 88.23 |

**CCREFP320855** m² Cond CONAIRE PIBCLIMA EXTRAFLEX MB-32 rectangular de 0,8 mm 55 pct figuras, pared simple galva
Precio: 86.81
Fabricación y suministro de conductos CONAIRE PIB CLIMA EXTRAFLEX MICROBAND de geometría rectangular, tipo pared simple de acero galvanizado de 0,8 mm de espesor, calidad DX51D+Z250/275 con sistema de unión entre tramos rectos y figuras por medio de Perfil Integral Brida con junta perimetral tipo burlete el cual le confiere una estanqueidad CLASE B-2 segun norma de ensayo UNE EN-1366-9, incorpora en su cara exterior un aislamiento térmico de espuma elastómera de espesor 32 mm de celda cerrada con protección anti microbiana MICROBAN® para un alto nivel de protección contra microbios, mohos y humedad, adesivada por una de sus caras, incluye parte proporcional estimada del (55%) de figuras, certificado de fabricación y certificado de clasificación de estanqueidad al aire.

| Código | Ud | Descripción | Rendimiento | Precio | Importe |
|---|---|---|---|---|---|
| PIBEFP3208 | m² | M2 TRAMO RECTO CONAIRE PIB CLIMA EXTRAFLEX MB-32 ESPESOR 0,8 | 0.45 | 94.64 | 42.59 |
| PIBEFP32F08 | m² | M2 FIGURA CONAIRE PIB CLIMA EXTRAFLEX MB-32 ESPESOR 0,8 | 0.55 | 80.4 | 44.22 |
|  |  | Total |  |  | 86.81 |

###### 0401030103010503 Chapa 1 mm

**CCREFP321015** m² Cond CONAIRE PIBCLIMA EXTRAFLEX MB-32 rectangular de 1 mm 15 pct figuras, pared simple galva
Precio: 98.41
Fabricación y suministro de conductos CONAIRE PIB CLIMA EXTRAFLEX MICROBAND de geometría rectangular, tipo pared simple de acero galvanizado de 1 mm de espesor, calidad DX51D+Z250/275 con sistema de unión entre tramos rectos y figuras por medio de Perfil Integral Brida con junta perimetral tipo burlete el cual le confiere una estanqueidad CLASE B-2 segun norma de ensayo UNE EN-1366-9, incorpora en su cara exterior un aislamiento térmico de espuma elastómera de espesor 32 mm de celda cerrada con protección anti microbiana MICROBAN® para un alto nivel de protección contra microbios, mohos y humedad, adesivada por una de sus caras, incluye parte proporcional estimada del (15%) de figuras, certificado de fabricación y certificado de clasificación de estanqueidad al aire.

| Código | Ud | Descripción | Rendimiento | Precio | Importe |
|---|---|---|---|---|---|
| PIBEFP3210 | m² | M2 TRAMO RECTO CONAIRE PIB CLIMA EXTRAFLEX MB-32 ESPESOR 1,0 | 0.85 | 100.48 | 85.41 |
| PIBEFP32F10 | m² | M2 FIGURA CONAIRE PIB CLIMA EXTRAFLEX MB-32 ESPESOR 1,0 | 0.15 | 86.68 | 13.00 |
|  |  | Total |  |  | 98.41 |

**CCREFP321025** m² Cond CONAIRE PIBCLIMA EXTRAFLEX MB-32 rectangular de 1 mm 25 pct figuras, pared simple galva
Precio: 97.03
Fabricación y suministro de conductos CONAIRE PIB CLIMA EXTRAFLEX MICROBAND de geometría rectangular, tipo pared simple de acero galvanizado de 1 mm de espesor, calidad DX51D+Z250/275 con sistema de unión entre tramos rectos y figuras por medio de Perfil Integral Brida con junta perimetral tipo burlete el cual le confiere una estanqueidad CLASE B-2 segun norma de ensayo UNE EN-1366-9, incorpora en su cara exterior un aislamiento térmico de espuma elastómera de espesor 32 mm de celda cerrada con protección anti microbiana MICROBAN® para un alto nivel de protección contra microbios, mohos y humedad, adesivada por una de sus caras, incluye parte proporcional estimada del (25%) de figuras, certificado de fabricación y certificado de clasificación de estanqueidad al aire.

| Código | Ud | Descripción | Rendimiento | Precio | Importe |
|---|---|---|---|---|---|
| PIBEFP3210 | m² | M2 TRAMO RECTO CONAIRE PIB CLIMA EXTRAFLEX MB-32 ESPESOR 1,0 | 0.75 | 100.48 | 75.36 |
| PIBEFP32F10 | m² | M2 FIGURA CONAIRE PIB CLIMA EXTRAFLEX MB-32 ESPESOR 1,0 | 0.25 | 86.68 | 21.67 |
|  |  | Total |  |  | 97.03 |

**CCREFP321035** m² Cond CONAIRE PIBCLIMA EXTRAFLEX MB-32 rectangular de 1 mm 35 pct figuras, pared simple galva
Precio: 95.65
Fabricación y suministro de conductos CONAIRE PIB CLIMA EXTRAFLEX MICROBAND de geometría rectangular, tipo pared simple de acero galvanizado de 1 mm de espesor, calidad DX51D+Z250/275 con sistema de unión entre tramos rectos y figuras por medio de Perfil Integral Brida con junta perimetral tipo burlete el cual le confiere una estanqueidad CLASE B-2 segun norma de ensayo UNE EN-1366-9, incorpora en su cara exterior un aislamiento térmico de espuma elastómera de espesor 32 mm de celda cerrada con protección anti microbiana MICROBAN® para un alto nivel de protección contra microbios, mohos y humedad, adesivada por una de sus caras, incluye parte proporcional estimada del (35%) de figuras, certificado de fabricación y certificado de clasificación de estanqueidad al aire.

| Código | Ud | Descripción | Rendimiento | Precio | Importe |
|---|---|---|---|---|---|
| PIBEFP3210 | m² | M2 TRAMO RECTO CONAIRE PIB CLIMA EXTRAFLEX MB-32 ESPESOR 1,0 | 0.65 | 100.48 | 65.31 |
| PIBEFP32F10 | m² | M2 FIGURA CONAIRE PIB CLIMA EXTRAFLEX MB-32 ESPESOR 1,0 | 0.35 | 86.68 | 30.34 |
|  |  | Total |  |  | 95.65 |

**CCREFP321045** m² Cond CONAIRE PIBCLIMA EXTRAFLEX MB-32 rectangular de 1 mm 45 pct figuras, pared simple galva
Precio: 94.27
Fabricación y suministro de conductos CONAIRE PIB CLIMA EXTRAFLEX MICROBAND de geometría rectangular, tipo pared simple de acero galvanizado de 1 mm de espesor, calidad DX51D+Z250/275 con sistema de unión entre tramos rectos y figuras por medio de Perfil Integral Brida con junta perimetral tipo burlete el cual le confiere una estanqueidad CLASE B-2 segun norma de ensayo UNE EN-1366-9, incorpora en su cara exterior un aislamiento térmico de espuma elastómera de espesor 32 mm de celda cerrada con protección anti microbiana MICROBAN® para un alto nivel de protección contra microbios, mohos y humedad, adesivada por una de sus caras, incluye parte proporcional estimada del (45%) de figuras, certificado de fabricación y certificado de clasificación de estanqueidad al aire.

| Código | Ud | Descripción | Rendimiento | Precio | Importe |
|---|---|---|---|---|---|
| PIBEFP3210 | m² | M2 TRAMO RECTO CONAIRE PIB CLIMA EXTRAFLEX MB-32 ESPESOR 1,0 | 0.55 | 100.48 | 55.26 |
| PIBEFP32F10 | m² | M2 FIGURA CONAIRE PIB CLIMA EXTRAFLEX MB-32 ESPESOR 1,0 | 0.45 | 86.68 | 39.01 |
|  |  | Total |  |  | 94.27 |

**CCREFP321055** m² Cond CONAIRE PIBCLIMA EXTRAFLEX MB-32 rectangular de 1 mm 55 pct figuras, pared simple galva
Precio: 92.89
Fabricación y suministro de conductos CONAIRE PIB CLIMA EXTRAFLEX MICROBAND de geometría rectangular, tipo pared simple de acero galvanizado de 1 mm de espesor, calidad DX51D+Z250/275 con sistema de unión entre tramos rectos y figuras por medio de Perfil Integral Brida con junta perimetral tipo burlete el cual le confiere una estanqueidad CLASE B-2 segun norma de ensayo UNE EN-1366-9, incorpora en su cara exterior un aislamiento térmico de espuma elastómera de espesor 32 mm de celda cerrada con protección anti microbiana MICROBAN® para un alto nivel de protección contra microbios, mohos y humedad, adesivada por una de sus caras, incluye parte proporcional estimada del (55%) de figuras, certificado de fabricación y certificado de clasificación de estanqueidad al aire.

| Código | Ud | Descripción | Rendimiento | Precio | Importe |
|---|---|---|---|---|---|
| PIBEFP3210 | m² | M2 TRAMO RECTO CONAIRE PIB CLIMA EXTRAFLEX MB-32 ESPESOR 1,0 | 0.45 | 100.48 | 45.22 |
| PIBEFP32F10 | m² | M2 FIGURA CONAIRE PIB CLIMA EXTRAFLEX MB-32 ESPESOR 1,0 | 0.55 | 86.68 | 47.67 |
|  |  | Total |  |  | 92.89 |

###### 0403010207 PIB FIRE MS

###### 040301020701 PIB FIRE SP

**CFRPGMS15** m² Conducto CONAIRE PIB FIRE MS-08 rectan de 0,8 mm 15 pct fig pared simple galva
Precio: 25.69
Fabricación y suministro de conductos CONAIRE PIB FIRE - MS de geometría rectangular, tipo pared simple de acero galvanizado de 0,8 mm de espesor, calidad DX51D-Z250/275, incorpora sistema de unión entre tramos rectos y figuras por medio de Perfil Integral Brida el cual le confiere una estanqueidad CLASE B2, sistema ensayado en laboratorio homologado para la resistencia al fuego en el monosector con clasificacion E 120 - 600 / E 300-60, según norma UNE-EN 1507: 2007 con metodo de ensayo EN 1366 -1, cumple directiva obligatoria como producto con marcado CE según UNE-EN-12101, incluye parte proporcional estimada del (15%) de figuras, certificado de fabricación, resistencia al fuego y marcado CE.

| Código | Ud | Descripción | Rendimiento | Precio | Importe |
|---|---|---|---|---|---|
| PIBFIREMS | m² | M2 TRAMO RECTO GALVA PIB FIRE MS CONAIRE | 0.85 | 24.96 | 21.22 |
| PIBFIREMSF | m² | M2 FIGURA GALVA PIB FIRE MS CONAIRE | 0.15 | 29.77 | 4.47 |
|  |  | Total |  |  | 25.69 |

**CFRPGMS25** m² Conducto CONAIRE PIB FIRE MS-08 rectan de 0,8 mm 25 pct fig pared simple galva
Precio: 26.16
Fabricación y suministro de conductos CONAIRE PIB FIRE - MS de geometría rectangular, tipo pared simple de acero galvanizado de 0,8 mm de espesor, calidad DX51D-Z250/275, incorpora sistema de unión entre tramos rectos y figuras por medio de Perfil Integral Brida el cual le confiere una estanqueidad CLASE B2, sistema ensayado en laboratorio homologado para la resistencia al fuego en el monosector con clasificacion E 120 - 600 / E 300-60, según norma UNE-EN 1507: 2007 con metodo de ensayo EN 1366 -1, cumple directiva obligatoria como producto con marcado CE según UNE-EN-12101, incluye parte proporcional estimada del (25%) de figuras, certificado de fabricación, resistencia al fuego y marcado CE.

| Código | Ud | Descripción | Rendimiento | Precio | Importe |
|---|---|---|---|---|---|
| PIBFIREMS | m² | M2 TRAMO RECTO GALVA PIB FIRE MS CONAIRE | 0.75 | 24.96 | 18.72 |
| PIBFIREMSF | m² | M2 FIGURA GALVA PIB FIRE MS CONAIRE | 0.25 | 29.77 | 7.44 |
|  |  | Total |  |  | 26.16 |

**CFRPGMS35** m² Conducto CONAIRE PIB FIRE MS-08 rectan de 0,8 mm 35 pct fig pared simple galva
Precio: 26.64
Fabricación y suministro de conductos CONAIRE PIB FIRE - MS de geometría rectangular, tipo pared simple de acero galvanizado de 0,8 mm de espesor, calidad DX51D-Z250/275, incorpora sistema de unión entre tramos rectos y figuras por medio de Perfil Integral Brida el cual le confiere una estanqueidad CLASE B2, sistema ensayado en laboratorio homologado para la resistencia al fuego en el monosector con clasificacion E 120 - 600 / E 300-60, según norma UNE-EN 1507: 2007 con metodo de ensayo EN 1366 -1, cumple directiva obligatoria como producto con marcado CE según UNE-EN-12101, incluye parte proporcional estimada del (35%) de figuras, certificado de fabricación, resistencia al fuego y marcado CE.

| Código | Ud | Descripción | Rendimiento | Precio | Importe |
|---|---|---|---|---|---|
| PIBFIREMS | m² | M2 TRAMO RECTO GALVA PIB FIRE MS CONAIRE | 0.65 | 24.96 | 16.22 |
| PIBFIREMSF | m² | M2 FIGURA GALVA PIB FIRE MS CONAIRE | 0.35 | 29.77 | 10.42 |
|  |  | Total |  |  | 26.64 |

**CFRPGMS45** m² Conducto CONAIRE PIB FIRE MS-08 rectan de 0,8 mm 45 pct fig pared simple galva
Precio: 27.13
Fabricación y suministro de conductos CONAIRE PIB FIRE - MS de geometría rectangular, tipo pared simple de acero galvanizado de 0,8 mm de espesor, calidad DX51D-Z250/275, incorpora sistema de unión entre tramos rectos y figuras por medio de Perfil Integral Brida el cual le confiere una estanqueidad CLASE B2, sistema ensayado en laboratorio homologado para la resistencia al fuego en el monosector con clasificacion E 120 - 600 / E 300-60, según norma UNE-EN 1507: 2007 con metodo de ensayo EN 1366 -1, cumple directiva obligatoria como producto con marcado CE según UNE-EN-12101, incluye parte proporcional estimada del (45%) de figuras, certificado de fabricación, resistencia al fuego y marcado CE.

| Código | Ud | Descripción | Rendimiento | Precio | Importe |
|---|---|---|---|---|---|
| PIBFIREMS | m² | M2 TRAMO RECTO GALVA PIB FIRE MS CONAIRE | 0.55 | 24.96 | 13.73 |
| PIBFIREMSF | m² | M2 FIGURA GALVA PIB FIRE MS CONAIRE | 0.45 | 29.77 | 13.40 |
|  |  | Total |  |  | 27.13 |

**CFRPGMS55** m² Conducto CONAIRE PIB FIRE MS-08 rectan de 0,8 mm 55 pct fig pared simple galva
Precio: 27.6
Fabricación y suministro de conductos CONAIRE PIB FIRE - MS de geometría rectangular, tipo pared simple de acero galvanizado de 0,8 mm de espesor, calidad DX51D-Z250/275, incorpora sistema de unión entre tramos rectos y figuras por medio de Perfil Integral Brida el cual le confiere una estanqueidad CLASE B2, sistema ensayado en laboratorio homologado para la resistencia al fuego en el monosector con clasificacion E 120 - 600 / E 300-60, según norma UNE-EN 1507: 2007 con metodo de ensayo EN 1366 -1, cumple directiva obligatoria como producto con marcado CE según UNE-EN-12101, incluye parte proporcional estimada del (55%) de figuras, certificado de fabricación, resistencia al fuego y marcado CE.

| Código | Ud | Descripción | Rendimiento | Precio | Importe |
|---|---|---|---|---|---|
| PIBFIREMS | m² | M2 TRAMO RECTO GALVA PIB FIRE MS CONAIRE | 0.45 | 24.96 | 11.23 |
| PIBFIREMSF | m² | M2 FIGURA GALVA PIB FIRE MS CONAIRE | 0.55 | 29.77 | 16.37 |
|  |  | Total |  |  | 27.6 |

###### 040301020702 PIB FIRE CP

**CFRPGMSC15** m² Conducto CONAIRE PIB FIRE CERRADO MS-08 rectan de 0,8 mm 15 pct fig pared simple galva
Precio: 27.75
Fabricación y suministro de conductos CONAIRE PIB FIRE - MS CERRADO de geometría rectangular, tipo pared simple de acero galvanizado de 0,8 mm de espesor, calidad DX51D-Z250/275, incorpora sistema de unión entre tramos rectos y figuras por medio de Perfil Integral Brida el cual le confiere una estanqueidad CLASE B2, sistema ensayado en laboratorio homologado para la resistencia al fuego en el monosector con clasificacion E 120 - 600 / E 300-60, según norma UNE-EN 1507: 2007 con metodo de ensayo EN 1366 -1, cumple directiva obligatoria como producto con marcado CE según UNE-EN-12101, incluye parte proporcional estimada del (15%) de figuras, certificado de fabricación, resistencia al fuego y marcado CE.

| Código | Ud | Descripción | Rendimiento | Precio | Importe |
|---|---|---|---|---|---|
| PIBFIRECTR08 | m² | M2 TRAMO RECTO GALVA PIB FIRE MS CP CONAIRE | 0.85 | 26.33 | 22.38 |
| PIBFIRECFG08 | m² | M2 FIGURA GALVA PIB FIRE MS CP CONAIRE | 0.15 | 35.77 | 5.37 |
|  |  | Total |  |  | 27.75 |

**CFRPGMSC25** m² Conducto CONAIRE PIB FIRE CERRADO MS-08 rectan de 0,8 mm 25 pct fig pared simple galva
Precio: 28.69
Fabricación y suministro de conductos CONAIRE PIB FIRE - MS CERRADO de geometría rectangular, tipo pared simple de acero galvanizado de 0,8 mm de espesor, calidad DX51D-Z250/275, incorpora sistema de unión entre tramos rectos y figuras por medio de Perfil Integral Brida el cual le confiere una estanqueidad CLASE B2, sistema ensayado en laboratorio homologado para la resistencia al fuego en el monosector con clasificacion E 120 - 600 / E 300-60, según norma UNE-EN 1507: 2007 con metodo de ensayo EN 1366 -1, cumple directiva obligatoria como producto con marcado CE según UNE-EN-12101, incluye parte proporcional estimada del (25%) de figuras, certificado de fabricación, resistencia al fuego y marcado CE.

| Código | Ud | Descripción | Rendimiento | Precio | Importe |
|---|---|---|---|---|---|
| PIBFIRECTR08 | m² | M2 TRAMO RECTO GALVA PIB FIRE MS CP CONAIRE | 0.75 | 26.33 | 19.75 |
| PIBFIRECFG08 | m² | M2 FIGURA GALVA PIB FIRE MS CP CONAIRE | 0.25 | 35.77 | 8.94 |
|  |  | Total |  |  | 28.69 |

**CFRPGMSC35** m² Conducto CONAIRE PIB FIRE CERRADO MS-08 rectan de 0,8 mm 35 pct fig pared simple galva
Precio: 29.63
Fabricación y suministro de conductos CONAIRE PIB FIRE - MS CERRADO de geometría rectangular, tipo pared simple de acero galvanizado de 0,8 mm de espesor, calidad DX51D-Z250/275, incorpora sistema de unión entre tramos rectos y figuras por medio de Perfil Integral Brida el cual le confiere una estanqueidad CLASE B2, sistema ensayado en laboratorio homologado para la resistencia al fuego en el monosector con clasificacion E 120 - 600 / E 300-60, según norma UNE-EN 1507: 2007 con metodo de ensayo EN 1366 -1, cumple directiva obligatoria como producto con marcado CE según UNE-EN-12101, incluye parte proporcional estimada del (35%) de figuras, certificado de fabricación, resistencia al fuego y marcado CE.

| Código | Ud | Descripción | Rendimiento | Precio | Importe |
|---|---|---|---|---|---|
| PIBFIRECTR08 | m² | M2 TRAMO RECTO GALVA PIB FIRE MS CP CONAIRE | 0.65 | 26.33 | 17.11 |
| PIBFIRECFG08 | m² | M2 FIGURA GALVA PIB FIRE MS CP CONAIRE | 0.35 | 35.77 | 12.52 |
|  |  | Total |  |  | 29.63 |

**CFRPGMSC45** m² Conducto CONAIRE PIB FIRE CERRADO MS-08 rectan de 0,8 mm 45 pct fig pared simple galva
Precio: 30.58
Fabricación y suministro de conductos CONAIRE PIB FIRE - MS CERRADO de geometría rectangular, tipo pared simple de acero galvanizado de 0,8 mm de espesor, calidad DX51D-Z250/275, incorpora sistema de unión entre tramos rectos y figuras por medio de Perfil Integral Brida el cual le confiere una estanqueidad CLASE B2, sistema ensayado en laboratorio homologado para la resistencia al fuego en el monosector con clasificacion E 120 - 600 / E 300-60, según norma UNE-EN 1507: 2007 con metodo de ensayo EN 1366 -1, cumple directiva obligatoria como producto con marcado CE según UNE-EN-12101, incluye parte proporcional estimada del (45%) de figuras, certificado de fabricación, resistencia al fuego y marcado CE.

| Código | Ud | Descripción | Rendimiento | Precio | Importe |
|---|---|---|---|---|---|
| PIBFIRECTR08 | m² | M2 TRAMO RECTO GALVA PIB FIRE MS CP CONAIRE | 0.55 | 26.33 | 14.48 |
| PIBFIRECFG08 | m² | M2 FIGURA GALVA PIB FIRE MS CP CONAIRE | 0.45 | 35.77 | 16.10 |
|  |  | Total |  |  | 30.58 |

**CFRPGMSC55** m² Conducto CONAIRE PIB FIRE CERRADO MS-08 rectan de 0,8 mm 55 pct fig pared simple galva
Precio: 31.52
Fabricación y suministro de conductos CONAIRE PIB FIRE - MS CERRADO de geometría rectangular, tipo pared simple de acero galvanizado de 0,8 mm de espesor, calidad DX51D-Z250/275, incorpora sistema de unión entre tramos rectos y figuras por medio de Perfil Integral Brida el cual le confiere una estanqueidad CLASE B2, sistema ensayado en laboratorio homologado para la resistencia al fuego en el monosector con clasificacion E 120 - 600 / E 300-60, según norma UNE-EN 1507: 2007 con metodo de ensayo EN 1366 -1, cumple directiva obligatoria como producto con marcado CE según UNE-EN-12101, incluye parte proporcional estimada del (55%) de figuras, certificado de fabricación, resistencia al fuego y marcado CE.

| Código | Ud | Descripción | Rendimiento | Precio | Importe |
|---|---|---|---|---|---|
| PIBFIRECTR08 | m² | M2 TRAMO RECTO GALVA PIB FIRE MS CP CONAIRE | 0.45 | 26.33 | 11.85 |
| PIBFIRECFG08 | m² | M2 FIGURA GALVA PIB FIRE MS CP CONAIRE | 0.55 | 35.77 | 19.67 |
|  |  | Total |  |  | 31.52 |

###### 0403010208 PIB FIREPROTECT S

###### 040104010301 30 mm

###### CFRPGE30L4 L400

**CFRPGE30L415** m² Conducto CONAIRE PIB FIRE PROTECT 30 mm L400 rectangular 15 pct fig pared simple galva
Precio: 45
Fabricación y suministro de conductos premontados CONAIRE PIB FIRE - PROTECT-S de geometría rectangular con lado mayor hasta 400 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (15%) de figuras, premontaje en fabrica, certificado de fabricación, certificado de resistencia al fuego y marcado CE.

| Código | Ud | Descripción | Rendimiento | Precio | Importe |
|---|---|---|---|---|---|
| PIBFISAL30L4 | m² | M2 TRAMO RECTO PIB FIRE PROTECT S-30 L400 CONAIRE | 0.85 | 45 | 38.25 |
| PIBFISALF30L4 | m² | M2 FIGURA PIB FIRE PROTECT S-30 L400 CONAIRE | 0.15 | 45 | 6.75 |
|  |  | Total |  |  | 45 |

**CFRPGE30L425** m² Conducto CONAIRE PIB FIRE PROTECT 30 mm L400 rectangular 25 pct fig pared simple galva
Precio: 45
Fabricación y suministro de conductos premontados CONAIRE PIB FIRE - PROTECT-S de geometría rectangular con lado mayor hasta 400 mm, tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (25%) de figuras, premontaje en fabrica, certificado de fabricación, certificado de resistencia al fuego y marcado CE.

| Código | Ud | Descripción | Rendimiento | Precio | Importe |
|---|---|---|---|---|---|
| PIBFISAL30L4 | m² | M2 TRAMO RECTO PIB FIRE PROTECT S-30 L400 CONAIRE | 0.75 | 45 | 33.75 |
| PIBFISALF30L4 | m² | M2 FIGURA PIB FIRE PROTECT S-30 L400 CONAIRE | 0.25 | 45 | 11.25 |
|  |  | Total |  |  | 45 |

**CFRPGE30L435** m² Conducto CONAIRE PIB FIRE PROTECT 30 mm L400 rectangular 35 pct fig pared simple galva
Precio: 45
Fabricación y suministro de conductos premontados CONAIRE PIB FIRE - PROTECT-S de geometría rectangular con lado mayor hasta 400 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (35%) de figuras, premontaje en fabrica, certificado de fabricación, certificado de resistencia al fuego y marcado CE.

| Código | Ud | Descripción | Rendimiento | Precio | Importe |
|---|---|---|---|---|---|
| PIBFISAL30L4 | m² | M2 TRAMO RECTO PIB FIRE PROTECT S-30 L400 CONAIRE | 0.65 | 45 | 29.25 |
| PIBFISALF30L4 | m² | M2 FIGURA PIB FIRE PROTECT S-30 L400 CONAIRE | 0.35 | 45 | 15.75 |
|  |  | Total |  |  | 45 |

**CFRPGE30L445** m² Conducto CONAIRE PIB FIRE PROTECT 30 mm L400 rectangular 45 pct fig pared simple galva
Precio: 45
Fabricación y suministro de conductos premontados CONAIRE PIB FIRE - PROTECT-S de geometría rectangular con lado mayor hasta 400 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (45%) de figuras, premontaje en fabrica, certificado de fabricación, certificado de resistencia al fuego y marcado CE.

| Código | Ud | Descripción | Rendimiento | Precio | Importe |
|---|---|---|---|---|---|
| PIBFISAL30L4 | m² | M2 TRAMO RECTO PIB FIRE PROTECT S-30 L400 CONAIRE | 0.55 | 45 | 24.75 |
| PIBFISALF30L4 | m² | M2 FIGURA PIB FIRE PROTECT S-30 L400 CONAIRE | 0.45 | 45 | 20.25 |
|  |  | Total |  |  | 45 |

**CFRPGE30L455** m² Conducto CONAIRE PIB FIRE PROTECT 30 mm L400 rectangular 55 pct fig pared simple galva
Precio: 45
Fabricación y suministro de conductos premontados CONAIRE PIB FIRE - PROTECT-S de geometría rectangular con lado mayor hasta 400 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (55%) de figuras, premontaje en fabrica, certificado de fabricación, certificado de resistencia al fuego y marcado CE.

| Código | Ud | Descripción | Rendimiento | Precio | Importe |
|---|---|---|---|---|---|
| PIBFISAL30L4 | m² | M2 TRAMO RECTO PIB FIRE PROTECT S-30 L400 CONAIRE | 0.45 | 45 | 20.25 |
| PIBFISALF30L4 | m² | M2 FIGURA PIB FIRE PROTECT S-30 L400 CONAIRE | 0.55 | 45 | 24.75 |
|  |  | Total |  |  | 45 |

###### CFRPGE30L7 L700

**CFRPGE30L715** m² Conducto CONAIRE PIB FIRE PROTECT 30 mm L700 rectangular 15 pct fig pared simple galva
Precio: 45
Fabricación y suministro de conductos premontados CONAIRE PIB FIRE - PROTECT-S de geometría rectangular con lado mayor hasta 700 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (15%) de figuras, premontaje en fabrica, certificado de fabricación, certificado de resistencia al fuego y marcado CE.

| Código | Ud | Descripción | Rendimiento | Precio | Importe |
|---|---|---|---|---|---|
| PIBFISAL30L7 | m² | M2 TRAMO RECTO PIB FIRE PROTECT S-30 L700 CONAIRE | 0.85 | 45 | 38.25 |
| PIBFISALF30L7 | m² | M2 FIGURA PIB FIRE PROTECT S-30 L700 CONAIRE | 0.15 | 45 | 6.75 |
|  |  | Total |  |  | 45 |

**CFRPGE30L725** m² Conducto CONAIRE PIB FIRE PROTECT 30 mm L700 rectangular 25 pct fig pared simple galva
Precio: 45
Fabricación y suministro de conductos premontados CONAIRE PIB FIRE - PROTECT-S de geometría rectangular con lado mayor hasta 700 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (25%) de figuras, premontaje en fabrica, certificado de fabricación, certificado de resistencia al fuego y marcado CE.

| Código | Ud | Descripción | Rendimiento | Precio | Importe |
|---|---|---|---|---|---|
| PIBFISAL30L7 | m² | M2 TRAMO RECTO PIB FIRE PROTECT S-30 L700 CONAIRE | 0.75 | 45 | 33.75 |
| PIBFISALF30L7 | m² | M2 FIGURA PIB FIRE PROTECT S-30 L700 CONAIRE | 0.25 | 45 | 11.25 |
|  |  | Total |  |  | 45 |

**CFRPGE30L735** m² Conducto CONAIRE PIB FIRE PROTECT 30 mm L700 rectangular 35 pct fig pared simple galva
Precio: 45
Fabricación y suministro de conductos premontados CONAIRE PIB FIRE - PROTECT-S de geometría rectangular con lado mayor hasta 700 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (35%) de figuras, premontaje en fabrica, certificado de fabricación, certificado de resistencia al fuego y marcado CE.

| Código | Ud | Descripción | Rendimiento | Precio | Importe |
|---|---|---|---|---|---|
| PIBFISAL30L7 | m² | M2 TRAMO RECTO PIB FIRE PROTECT S-30 L700 CONAIRE | 0.65 | 45 | 29.25 |
| PIBFISALF30L7 | m² | M2 FIGURA PIB FIRE PROTECT S-30 L700 CONAIRE | 0.35 | 45 | 15.75 |
|  |  | Total |  |  | 45 |

**CFRPGE30L745** m² Conducto CONAIRE PIB FIRE PROTECT 30 mm L700 rectangular 45 pct fig pared simple galva
Precio: 45
Fabricación y suministro de conductos premontados CONAIRE PIB FIRE - PROTECT-S de geometría rectangular con lado mayor hasta 700 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (45%) de figuras, premontaje en fabrica, certificado de fabricación, certificado de resistencia al fuego y marcado CE.

| Código | Ud | Descripción | Rendimiento | Precio | Importe |
|---|---|---|---|---|---|
| PIBFISAL30L7 | m² | M2 TRAMO RECTO PIB FIRE PROTECT S-30 L700 CONAIRE | 0.55 | 45 | 24.75 |
| PIBFISALF30L7 | m² | M2 FIGURA PIB FIRE PROTECT S-30 L700 CONAIRE | 0.45 | 45 | 20.25 |
|  |  | Total |  |  | 45 |

**CFRPGE30L755** m² Conducto CONAIRE PIB FIRE PROTECT 30 mm L700 rectangular 55 pct fig pared simple galva
Precio: 45
Fabricación y suministro de conductos premontados CONAIRE PIB FIRE - PROTECT-S de geometría rectangular con lado mayor hasta 700 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (55%) de figuras, premontaje en fabrica, certificado de fabricación, certificado de resistencia al fuego y marcado CE.

| Código | Ud | Descripción | Rendimiento | Precio | Importe |
|---|---|---|---|---|---|
| PIBFISAL30L7 | m² | M2 TRAMO RECTO PIB FIRE PROTECT S-30 L700 CONAIRE | 0.45 | 45 | 20.25 |
| PIBFISALF30L7 | m² | M2 FIGURA PIB FIRE PROTECT S-30 L700 CONAIRE | 0.55 | 45 | 24.75 |
|  |  | Total |  |  | 45 |

###### CFRPGE30L10 L1000

**CFRPGE30L1015** m² Conducto CONAIRE PIB FIRE PROTECT 30 mm L1000 rectangular 15 pct fig pared simple galva
Precio: 45
Fabricación y suministro de conductos premontados CONAIRE PIB FIRE - PROTECT-S de geometría rectangular con lado mayor hasta 1000 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (15%) de figuras, premontaje en fabrica, certificado de fabricación, certificado de resistencia al fuego y marcado CE.

| Código | Ud | Descripción | Rendimiento | Precio | Importe |
|---|---|---|---|---|---|
| PIBFISAL30L10 | m² | M2 TRAMO RECTO PIB FIRE PROTECT S-30 L1000 CONAIRE | 0.85 | 45 | 38.25 |
| PIBFISALF30L10 | m² | M2 FIGURA PIB FIRE PROTECT S-30 L1000 CONAIRE | 0.15 | 45 | 6.75 |
|  |  | Total |  |  | 45 |

**CFRPGE30L1025** m² Conducto CONAIRE PIB FIRE PROTECT 30 mm L1000 rectangular 25 pct fig pared simple galva
Precio: 45
Fabricación y suministro de conductos premontados CONAIRE PIB FIRE - PROTECT-S de geometría rectangular con lado mayor hasta 1000 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (25%) de figuras, premontaje en fabrica, certificado de fabricación, certificado de resistencia al fuego y marcado CE.

| Código | Ud | Descripción | Rendimiento | Precio | Importe |
|---|---|---|---|---|---|
| PIBFISAL30L10 | m² | M2 TRAMO RECTO PIB FIRE PROTECT S-30 L1000 CONAIRE | 0.75 | 45 | 33.75 |
| PIBFISALF30L10 | m² | M2 FIGURA PIB FIRE PROTECT S-30 L1000 CONAIRE | 0.25 | 45 | 11.25 |
|  |  | Total |  |  | 45 |

**CFRPGE30L1035** m² Conducto CONAIRE PIB FIRE PROTECT 30 mm L1000 rectangular 35 pct fig pared simple galva
Precio: 45
Fabricación y suministro de conductos premontados CONAIRE PIB FIRE - PROTECT-S de geometría rectangular con lado mayor hasta 1000 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (35%) de figuras, premontaje en fabrica, certificado de fabricación, certificado de resistencia al fuego y marcado CE.

| Código | Ud | Descripción | Rendimiento | Precio | Importe |
|---|---|---|---|---|---|
| PIBFISAL30L10 | m² | M2 TRAMO RECTO PIB FIRE PROTECT S-30 L1000 CONAIRE | 0.65 | 45 | 29.25 |
| PIBFISALF30L10 | m² | M2 FIGURA PIB FIRE PROTECT S-30 L1000 CONAIRE | 0.35 | 45 | 15.75 |
|  |  | Total |  |  | 45 |

**CFRPGE30L1045** m² Conducto CONAIRE PIB FIRE PROTECT 30 mm L1000 rectangular 45 pct fig pared simple galva
Precio: 45
Fabricación y suministro de conductos premontados CONAIRE PIB FIRE - PROTECT-S de geometría rectangular con lado mayor hasta 1000 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (45%) de figuras, premontaje en fabrica, certificado de fabricación, certificado de resistencia al fuego y marcado CE.

| Código | Ud | Descripción | Rendimiento | Precio | Importe |
|---|---|---|---|---|---|
| PIBFISAL30L10 | m² | M2 TRAMO RECTO PIB FIRE PROTECT S-30 L1000 CONAIRE | 0.55 | 45 | 24.75 |
| PIBFISALF30L10 | m² | M2 FIGURA PIB FIRE PROTECT S-30 L1000 CONAIRE | 0.45 | 45 | 20.25 |
|  |  | Total |  |  | 45 |

**CFRPGE30L1055** m² Conducto CONAIRE PIB FIRE PROTECT 30 mm L1000 rectangular 55 pct fig pared simple galva
Precio: 45
Fabricación y suministro de conductos premontados CONAIRE PIB FIRE - PROTECT-S de geometría rectangular con lado mayor hasta 1000 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (55%) de figuras, premontaje en fabrica, certificado de fabricación, certificado de resistencia al fuego y marcado CE.

| Código | Ud | Descripción | Rendimiento | Precio | Importe |
|---|---|---|---|---|---|
| PIBFISAL30L10 | m² | M2 TRAMO RECTO PIB FIRE PROTECT S-30 L1000 CONAIRE | 0.45 | 45 | 20.25 |
| PIBFISALF30L10 | m² | M2 FIGURA PIB FIRE PROTECT S-30 L1000 CONAIRE | 0.55 | 45 | 24.75 |
|  |  | Total |  |  | 45 |

###### CFRPGE30L12 L1250

**CFRPGE30L1215** m² Conducto CONAIRE PIB FIRE PROTECT 30 mm L1250 rectangular 15 pct fig pared simple galva
Precio: 45
Fabricación y suministro de conductos premontados CONAIRE PIB FIRE - PROTECT-S de geometría rectangular con lado mayor hasta 1250 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (15%) de figuras, premontaje en fabrica, certificado de fabricación, certificado de resistencia al fuego y marcado CE.

| Código | Ud | Descripción | Rendimiento | Precio | Importe |
|---|---|---|---|---|---|
| PIBFISAL30L12 | m² | M2 TRAMO RECTO PIB FIRE PROTECT S-30 L1250 CONAIRE | 0.85 | 45 | 38.25 |
| PIBFISALF30L12 | m² | M2 FIGURA PIB FIRE PROTECT S-30 L1250 CONAIRE | 0.15 | 45 | 6.75 |
|  |  | Total |  |  | 45 |

**CFRPGE30L1225** m² Conducto CONAIRE PIB FIRE PROTECT 30 mm L1250 rectangular 25 pct fig pared simple galva
Precio: 45
Fabricación y suministro de conductos premontados CONAIRE PIB FIRE - PROTECT-S de geometría rectangular con lado mayor hasta 1250 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (25%) de figuras, premontaje en fabrica, certificado de fabricación, certificado de resistencia al fuego y marcado CE.

| Código | Ud | Descripción | Rendimiento | Precio | Importe |
|---|---|---|---|---|---|
| PIBFISAL30L12 | m² | M2 TRAMO RECTO PIB FIRE PROTECT S-30 L1250 CONAIRE | 0.75 | 45 | 33.75 |
| PIBFISALF30L12 | m² | M2 FIGURA PIB FIRE PROTECT S-30 L1250 CONAIRE | 0.25 | 45 | 11.25 |
|  |  | Total |  |  | 45 |

**CFRPGE30L1235** m² Conducto CONAIRE PIB FIRE PROTECT 30 mm L1250 rectangular 35 pct fig pared simple galva
Precio: 45
Fabricación y suministro de conductos premontados CONAIRE PIB FIRE - PROTECT-S de geometría rectangular con lado mayor hasta 1250 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (35%) de figuras, premontaje en fabrica, certificado de fabricación, certificado de resistencia al fuego y marcado CE.

| Código | Ud | Descripción | Rendimiento | Precio | Importe |
|---|---|---|---|---|---|
| PIBFISAL30L12 | m² | M2 TRAMO RECTO PIB FIRE PROTECT S-30 L1250 CONAIRE | 0.65 | 45 | 29.25 |
| PIBFISALF30L12 | m² | M2 FIGURA PIB FIRE PROTECT S-30 L1250 CONAIRE | 0.35 | 45 | 15.75 |
|  |  | Total |  |  | 45 |

**CFRPGE30L1245** m² Conducto CONAIRE PIB FIRE PROTECT 30 mm L1250 rectangular 45 pct fig pared simple galva
Precio: 45
Fabricación y suministro de conductos premontados CONAIRE PIB FIRE - PROTECT-S de geometría rectangular con lado mayor hasta 1250 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (45%) de figuras, premontaje en fabrica, certificado de fabricación, certificado de resistencia al fuego y marcado CE.

| Código | Ud | Descripción | Rendimiento | Precio | Importe |
|---|---|---|---|---|---|
| PIBFISAL30L12 | m² | M2 TRAMO RECTO PIB FIRE PROTECT S-30 L1250 CONAIRE | 0.55 | 45 | 24.75 |
| PIBFISALF30L12 | m² | M2 FIGURA PIB FIRE PROTECT S-30 L1250 CONAIRE | 0.45 | 45 | 20.25 |
|  |  | Total |  |  | 45 |

**CFRPGE30L1255** m² Conducto CONAIRE PIB FIRE PROTECT 30 mm L1250 rectangular 55 pct fig pared simple galva
Precio: 45
Fabricación y suministro de conductos premontados CONAIRE PIB FIRE - PROTECT-S de geometría rectangular con lado mayor hasta 1250 mm tipo pared simple de acero galvanizado de 0,8 mm de espesor, calidad DX51D-Z250/275, incorpora sistema de unión entre tramos rectos y figuras por medio de Perfil Integral Brida el cual le confiere una estanqueidad al aire CLASE B2, incluye en la cara exterior del conducto un recubrimiento con lana mineral ULTIMATE PROTECT SLAB 4.0 de 30 mm de espesor fijado por medio de clavos electrosoldados y tornillos helicoidales, lo que le confiere una resistencia al fuego a determinar segun memoria tecnica del fabricante bajo la norma de ensayo EN- 1366 - 1 y UNE-EN 1507: 2007 para el multisector. Incluye parte proporcional estimada del (55%) de figuras, premontaje en fabrica, certificado de fabricación, certificado de resistencia al fuego y marcado CE.

| Código | Ud | Descripción | Rendimiento | Precio | Importe |
|---|---|---|---|---|---|
| PIBFISAL30L12 | m² | M2 TRAMO RECTO PIB FIRE PROTECT S-30 L1250 CONAIRE | 0.45 | 45 | 20.25 |
| PIBFISALF30L12 | m² | M2 FIGURA PIB FIRE PROTECT S-30 L1250 CONAIRE | 0.55 | 45 | 24.75 |
|  |  | Total |  |  | 45 |

###### 040104010302 40 mm

###### CFRPGE40L4 L400

**CFRPGE40L415** m² Conducto CONAIRE PIB FIRE PROTECT 40 mm L400 rectangular 15 pct fig pared simple galva
Precio: 45
Fabricación y suministro de conductos premontados CONAIRE PIB FIRE - PROTECT-S de geometría rectangular con lado mayor hasta 400 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (15%) de figuras, premontaje en fabrica, certificado de fabricación, certificado de resistencia al fuego y marcado CE.

| Código | Ud | Descripción | Rendimiento | Precio | Importe |
|---|---|---|---|---|---|
| PIBFISAL40L4 | m² | M2 TRAMO RECTO PIB FIRE PROTECT S-40 L400 CONAIRE | 0.85 | 45 | 38.25 |
| PIBFISALF40L4 | m² | M2 FIGURA PIB FIRE PROTECT S-40 L400 CONAIRE | 0.15 | 45 | 6.75 |
|  |  | Total |  |  | 45 |

**CFRPGE40L425** m² Conducto CONAIRE PIB FIRE PROTECT 40 mm L400 rectangular 25 pct fig pared simple galva
Precio: 45
Fabricación y suministro de conductos premontados CONAIRE PIB FIRE - PROTECT-S de geometría rectangular con lado mayor hasta 400 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (25%) de figuras, premontaje en fabrica, certificado de fabricación, certificado de resistencia al fuego y marcado CE.

| Código | Ud | Descripción | Rendimiento | Precio | Importe |
|---|---|---|---|---|---|
| PIBFISAL40L4 | m² | M2 TRAMO RECTO PIB FIRE PROTECT S-40 L400 CONAIRE | 0.75 | 45 | 33.75 |
| PIBFISALF40L4 | m² | M2 FIGURA PIB FIRE PROTECT S-40 L400 CONAIRE | 0.25 | 45 | 11.25 |
|  |  | Total |  |  | 45 |

**CFRPGE40L435** m² Conducto CONAIRE PIB FIRE PROTECT 40 mm L400 rectangular 35 pct fig pared simple galva
Precio: 45
Fabricación y suministro de conductos premontados CONAIRE PIB FIRE - PROTECT-S de geometría rectangular con lado mayor hasta 400 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (35%) de figuras, premontaje en fabrica, certificado de fabricación, certificado de resistencia al fuego y marcado CE.

| Código | Ud | Descripción | Rendimiento | Precio | Importe |
|---|---|---|---|---|---|
| PIBFISAL40L4 | m² | M2 TRAMO RECTO PIB FIRE PROTECT S-40 L400 CONAIRE | 0.65 | 45 | 29.25 |
| PIBFISALF40L4 | m² | M2 FIGURA PIB FIRE PROTECT S-40 L400 CONAIRE | 0.35 | 45 | 15.75 |
|  |  | Total |  |  | 45 |

**CFRPGE40L445** m² Conducto CONAIRE PIB FIRE PROTECT 40 mm L400 rectangular 45 pct fig pared simple galva
Precio: 45
Fabricación y suministro de conductos premontados CONAIRE PIB FIRE - PROTECT-S de geometría rectangular con lado mayor hasta 400 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (45%) de figuras, premontaje en fabrica, certificado de fabricación, certificado de resistencia al fuego y marcado CE.

| Código | Ud | Descripción | Rendimiento | Precio | Importe |
|---|---|---|---|---|---|
| PIBFISAL40L4 | m² | M2 TRAMO RECTO PIB FIRE PROTECT S-40 L400 CONAIRE | 0.55 | 45 | 24.75 |
| PIBFISALF40L4 | m² | M2 FIGURA PIB FIRE PROTECT S-40 L400 CONAIRE | 0.45 | 45 | 20.25 |
|  |  | Total |  |  | 45 |

**CFRPGE40L455** m² Conducto CONAIRE PIB FIRE PROTECT 40 mm L400 rectangular 55 pct fig pared simple galva
Precio: 45
Fabricación y suministro de conductos premontados CONAIRE PIB FIRE - PROTECT-S de geometría rectangular con lado mayor hasta 400 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (55%) de figuras, premontaje en fabrica, certificado de fabricación, certificado de resistencia al fuego y marcado CE.

| Código | Ud | Descripción | Rendimiento | Precio | Importe |
|---|---|---|---|---|---|
| PIBFISAL40L4 | m² | M2 TRAMO RECTO PIB FIRE PROTECT S-40 L400 CONAIRE | 0.45 | 45 | 20.25 |
| PIBFISALF40L4 | m² | M2 FIGURA PIB FIRE PROTECT S-40 L400 CONAIRE | 0.55 | 45 | 24.75 |
|  |  | Total |  |  | 45 |

###### CFRPGE40L7 L700

**CFRPGE40L715** m² Conducto CONAIRE PIB FIRE PROTECT 40 mm L700 rectangular 15 pct fig pared simple galva
Precio: 45
Fabricación y suministro de conductos premontados CONAIRE PIB FIRE - PROTECT-S de geometría rectangular con lado mayor hasta 700 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (15%) de figuras, premontaje en fabrica, certificado de fabricación, certificado de resistencia al fuego y marcado CE.

| Código | Ud | Descripción | Rendimiento | Precio | Importe |
|---|---|---|---|---|---|
| PIBFISAL40L7 | m² | M2 TRAMO RECTO PIB FIRE PROTECT S-40 L700 CONAIRE | 0.85 | 45 | 38.25 |
| PIBFISALF40L7 | m² | M2 FIGURA PIB FIRE PROTECT S-40 L700 CONAIRE | 0.15 | 45 | 6.75 |
|  |  | Total |  |  | 45 |

**CFRPGE40L725** m² Conducto CONAIRE PIB FIRE PROTECT 40 mm L700 rectangular 25 pct fig pared simple galva
Precio: 45
Fabricación y suministro de conductos premontados CONAIRE PIB FIRE - PROTECT-S de geometría rectangular con lado mayor hasta 700 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (25%) de figuras, premontaje en fabrica, certificado de fabricación, certificado de resistencia al fuego y marcado CE.

| Código | Ud | Descripción | Rendimiento | Precio | Importe |
|---|---|---|---|---|---|
| PIBFISAL40L7 | m² | M2 TRAMO RECTO PIB FIRE PROTECT S-40 L700 CONAIRE | 0.75 | 45 | 33.75 |
| PIBFISALF40L7 | m² | M2 FIGURA PIB FIRE PROTECT S-40 L700 CONAIRE | 0.25 | 45 | 11.25 |
|  |  | Total |  |  | 45 |

**CFRPGE40L735** m² Conducto CONAIRE PIB FIRE PROTECT 40 mm L700 rectangular 35 pct fig pared simple galva
Precio: 45
Fabricación y suministro de conductos premontados CONAIRE PIB FIRE - PROTECT-S de geometría rectangular con lado mayor hasta 700 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (35%) de figuras, premontaje en fabrica, certificado de fabricación, certificado de resistencia al fuego y marcado CE.

| Código | Ud | Descripción | Rendimiento | Precio | Importe |
|---|---|---|---|---|---|
| PIBFISAL40L7 | m² | M2 TRAMO RECTO PIB FIRE PROTECT S-40 L700 CONAIRE | 0.65 | 45 | 29.25 |
| PIBFISALF40L7 | m² | M2 FIGURA PIB FIRE PROTECT S-40 L700 CONAIRE | 0.35 | 45 | 15.75 |
|  |  | Total |  |  | 45 |

**CFRPGE40L745** m² Conducto CONAIRE PIB FIRE PROTECT 40 mm L700 rectangular 45 pct fig pared simple galva
Precio: 45
Fabricación y suministro de conductos premontados CONAIRE PIB FIRE - PROTECT-S de geometría rectangular con lado mayor hasta 700 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (45%) de figuras, premontaje en fabrica, certificado de fabricación, certificado de resistencia al fuego y marcado CE.

| Código | Ud | Descripción | Rendimiento | Precio | Importe |
|---|---|---|---|---|---|
| PIBFISAL40L7 | m² | M2 TRAMO RECTO PIB FIRE PROTECT S-40 L700 CONAIRE | 0.55 | 45 | 24.75 |
| PIBFISALF40L7 | m² | M2 FIGURA PIB FIRE PROTECT S-40 L700 CONAIRE | 0.45 | 45 | 20.25 |
|  |  | Total |  |  | 45 |

**CFRPGE40L755** m² Conducto CONAIRE PIB FIRE PROTECT 40 mm L700 rectangular 55 pct fig pared simple galva
Precio: 45
Fabricación y suministro de conductos premontados CONAIRE PIB FIRE - PROTECT-S de geometría rectangular con lado mayor hasta 700 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (55%) de figuras, premontaje en fabrica, certificado de fabricación, certificado de resistencia al fuego y marcado CE.

| Código | Ud | Descripción | Rendimiento | Precio | Importe |
|---|---|---|---|---|---|
| PIBFISAL40L7 | m² | M2 TRAMO RECTO PIB FIRE PROTECT S-40 L700 CONAIRE | 0.45 | 45 | 20.25 |
| PIBFISALF40L7 | m² | M2 FIGURA PIB FIRE PROTECT S-40 L700 CONAIRE | 0.55 | 45 | 24.75 |
|  |  | Total |  |  | 45 |

###### CFRPGE40L10 L1000

**CFRPGE40L1015** m² Conducto CONAIRE PIB FIRE PROTECT 40 mm L1000 rectangular 15 pct fig pared simple galva
Precio: 45
Fabricación y suministro de conductos premontados CONAIRE PIB FIRE - PROTECT-S de geometría rectangular con lado mayor hasta 1000 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (15%) de figuras, premontaje en fabrica, certificado de fabricación, certificado de resistencia al fuego y marcado CE.

| Código | Ud | Descripción | Rendimiento | Precio | Importe |
|---|---|---|---|---|---|
| PIBFISAL40L10 | m² | M2 TRAMO RECTO PIB FIRE PROTECT S-40 L1000 CONAIRE | 0.85 | 45 | 38.25 |
| PIBFISALF40L10 | m² | M2 FIGURA PIB FIRE PROTECT S-40 L1000 CONAIRE | 0.15 | 45 | 6.75 |
|  |  | Total |  |  | 45 |

**CFRPGE40L1025** m² Conducto CONAIRE PIB FIRE PROTECT 40 mm L1000 rectangular 25 pct fig pared simple galva
Precio: 45
Fabricación y suministro de conductos premontados CONAIRE PIB FIRE - PROTECT-S de geometría rectangular con lado mayor hasta 1000 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (25%) de figuras, premontaje en fabrica, certificado de fabricación, certificado de resistencia al fuego y marcado CE.

| Código | Ud | Descripción | Rendimiento | Precio | Importe |
|---|---|---|---|---|---|
| PIBFISAL40L10 | m² | M2 TRAMO RECTO PIB FIRE PROTECT S-40 L1000 CONAIRE | 0.75 | 45 | 33.75 |
| PIBFISALF40L10 | m² | M2 FIGURA PIB FIRE PROTECT S-40 L1000 CONAIRE | 0.25 | 45 | 11.25 |
|  |  | Total |  |  | 45 |

**CFRPGE40L1035** m² Conducto CONAIRE PIB FIRE PROTECT 40 mm L1000 rectangular 35 pct fig pared simple galva
Precio: 45
Fabricación y suministro de conductos premontados CONAIRE PIB FIRE - PROTECT-S de geometría rectangular con lado mayor hasta 1000 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (35%) de figuras, premontaje en fabrica, certificado de fabricación, certificado de resistencia al fuego y marcado CE.

| Código | Ud | Descripción | Rendimiento | Precio | Importe |
|---|---|---|---|---|---|
| PIBFISAL40L10 | m² | M2 TRAMO RECTO PIB FIRE PROTECT S-40 L1000 CONAIRE | 0.65 | 45 | 29.25 |
| PIBFISALF40L10 | m² | M2 FIGURA PIB FIRE PROTECT S-40 L1000 CONAIRE | 0.35 | 45 | 15.75 |
|  |  | Total |  |  | 45 |

**CFRPGE40L1045** m² Conducto CONAIRE PIB FIRE PROTECT 40 mm L1000 rectangular 45 pct fig pared simple galva
Precio: 45
Fabricación y suministro de conductos premontados CONAIRE PIB FIRE - PROTECT-S de geometría rectangular con lado mayor hasta 1000 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (45%) de figuras, premontaje en fabrica, certificado de fabricación, certificado de resistencia al fuego y marcado CE.

| Código | Ud | Descripción | Rendimiento | Precio | Importe |
|---|---|---|---|---|---|
| PIBFISAL40L10 | m² | M2 TRAMO RECTO PIB FIRE PROTECT S-40 L1000 CONAIRE | 0.55 | 45 | 24.75 |
| PIBFISALF40L10 | m² | M2 FIGURA PIB FIRE PROTECT S-40 L1000 CONAIRE | 0.45 | 45 | 20.25 |
|  |  | Total |  |  | 45 |

**CFRPGE40L1055** m² Conducto CONAIRE PIB FIRE PROTECT 40 mm L1000 rectangular 55 pct fig pared simple galva
Precio: 45
Fabricación y suministro de conductos premontados CONAIRE PIB FIRE - PROTECT-S de geometría rectangular con lado mayor hasta 1000 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (55%) de figuras, premontaje en fabrica, certificado de fabricación, certificado de resistencia al fuego y marcado CE.

| Código | Ud | Descripción | Rendimiento | Precio | Importe |
|---|---|---|---|---|---|
| PIBFISAL40L10 | m² | M2 TRAMO RECTO PIB FIRE PROTECT S-40 L1000 CONAIRE | 0.45 | 45 | 20.25 |
| PIBFISALF40L10 | m² | M2 FIGURA PIB FIRE PROTECT S-40 L1000 CONAIRE | 0.55 | 45 | 24.75 |
|  |  | Total |  |  | 45 |

###### CFRPGE40L12 L1250

**CFRPGE40L1215** m² Conducto CONAIRE PIB FIRE PROTECT 40 mm L1250 rectangular 15 pct fig pared simple galva
Precio: 45
Fabricación y suministro de conductos premontados CONAIRE PIB FIRE - PROTECT-S de geometría rectangular con lado mayor hasta 1250 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (15%) de figuras, premontaje en fabrica, certificado de fabricación, certificado de resistencia al fuego y marcado CE.

| Código | Ud | Descripción | Rendimiento | Precio | Importe |
|---|---|---|---|---|---|
| PIBFISAL40L12 | m² | M2 TRAMO RECTO PIB FIRE PROTECT S-40 L1250 CONAIRE | 0.85 | 45 | 38.25 |
| PIBFISALF40L12 | m² | M2 FIGURA PIB FIRE PROTECT S-40 L1250 CONAIRE | 0.15 | 45 | 6.75 |
|  |  | Total |  |  | 45 |

**CFRPGE40L1225** m² Conducto CONAIRE PIB FIRE PROTECT 40 mm L1250 rectangular 25 pct fig pared simple galva
Precio: 45
Fabricación y suministro de conductos premontados CONAIRE PIB FIRE - PROTECT-S de geometría rectangular con lado mayor hasta 1250 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (25%) de figuras, premontaje en fabrica, certificado de fabricación, certificado de resistencia al fuego y marcado CE.

| Código | Ud | Descripción | Rendimiento | Precio | Importe |
|---|---|---|---|---|---|
| PIBFISAL40L12 | m² | M2 TRAMO RECTO PIB FIRE PROTECT S-40 L1250 CONAIRE | 0.75 | 45 | 33.75 |
| PIBFISALF40L12 | m² | M2 FIGURA PIB FIRE PROTECT S-40 L1250 CONAIRE | 0.25 | 45 | 11.25 |
|  |  | Total |  |  | 45 |

**CFRPGE40L1235** m² Conducto CONAIRE PIB FIRE PROTECT 40 mm L1250 rectangular 35 pct fig pared simple galva
Precio: 45
Fabricación y suministro de conductos premontados CONAIRE PIB FIRE - PROTECT-S de geometría rectangular con lado mayor hasta 1250 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (35%) de figuras, premontaje en fabrica, certificado de fabricación, certificado de resistencia al fuego y marcado CE.

| Código | Ud | Descripción | Rendimiento | Precio | Importe |
|---|---|---|---|---|---|
| PIBFISAL40L12 | m² | M2 TRAMO RECTO PIB FIRE PROTECT S-40 L1250 CONAIRE | 0.65 | 45 | 29.25 |
| PIBFISALF40L12 | m² | M2 FIGURA PIB FIRE PROTECT S-40 L1250 CONAIRE | 0.35 | 45 | 15.75 |
|  |  | Total |  |  | 45 |

**CFRPGE40L1245** m² Conducto CONAIRE PIB FIRE PROTECT 40 mm L1250 rectangular 45 pct fig pared simple galva
Precio: 45
Fabricación y suministro de conductos premontados CONAIRE PIB FIRE - PROTECT-S de geometría rectangular con lado mayor hasta 1250 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (45%) de figuras, premontaje en fabrica, certificado de fabricación, certificado de resistencia al fuego y marcado CE.

| Código | Ud | Descripción | Rendimiento | Precio | Importe |
|---|---|---|---|---|---|
| PIBFISAL40L12 | m² | M2 TRAMO RECTO PIB FIRE PROTECT S-40 L1250 CONAIRE | 0.55 | 45 | 24.75 |
| PIBFISALF40L12 | m² | M2 FIGURA PIB FIRE PROTECT S-40 L1250 CONAIRE | 0.45 | 45 | 20.25 |
|  |  | Total |  |  | 45 |

**CFRPGE40L1255** m² Conducto CONAIRE PIB FIRE PROTECT 40 mm L1250 rectangular 55 pct fig pared simple galva
Precio: 45
Fabricación y suministro de conductos premontados CONAIRE PIB FIRE - PROTECT-S de geometría rectangular con lado mayor hasta 1250 mm tipo pared simple de acero galvanizado de 0,8 mm de espesor, calidad DX51D-Z250/275, incorpora sistema de unión entre tramos rectos y figuras por medio de Perfil Integral Brida el cual le confiere una estanqueidad al aire CLASE B2, incluye en la cara exterior del conducto un recubrimiento con lana mineral ULTIMATE PROTECT SLAB 4.0 de 40 mm de espesor fijado por medio de clavos electrosoldados y tornillos helicoidales, lo que le confiere una resistencia al fuego a determinar segun memoria tecnica del fabricante bajo la norma de ensayo EN- 1366 - 1 y UNE-EN 1507: 2007 para el multisector. Incluye parte proporcional estimada del (55%) de figuras, premontaje en fabrica, certificado de fabricación, certificado de resistencia al fuego y marcado CE.

| Código | Ud | Descripción | Rendimiento | Precio | Importe |
|---|---|---|---|---|---|
| PIBFISAL40L12 | m² | M2 TRAMO RECTO PIB FIRE PROTECT S-40 L1250 CONAIRE | 0.45 | 45 | 20.25 |
| PIBFISALF40L12 | m² | M2 FIGURA PIB FIRE PROTECT S-40 L1250 CONAIRE | 0.55 | 45 | 24.75 |
|  |  | Total |  |  | 45 |

###### 040104010303 60 mm

###### CFRPGE60L4 L400

**CFRPGE60L415** m² Conducto CONAIRE PIB FIRE PROTECT 60 mm L400 rectangular 15 pct fig pared simple galva
Precio: 45
Fabricación y suministro de conductos premontados CONAIRE PIB FIRE - PROTECT-S de geometría rectangular con lado mayor hasta 400 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (15%) de figuras, premontaje en fabrica, certificado de fabricación, certificado de resistencia al fuego y marcado CE.

| Código | Ud | Descripción | Rendimiento | Precio | Importe |
|---|---|---|---|---|---|
| PIBFISAL60L4 | m² | M2 TRAMO RECTO PIB FIRE PROTECT S-60 L400 CONAIRE | 0.85 | 45 | 38.25 |
| PIBFISALF60L4 | m² | M2 FIGURA PIB FIRE PROTECT S-60 L400 CONAIRE | 0.15 | 45 | 6.75 |
|  |  | Total |  |  | 45 |

**CFRPGE60L425** m² Conducto CONAIRE PIB FIRE PROTECT 60 mm L400 rectangular 25 pct fig pared simple galva
Precio: 45
Fabricación y suministro de conductos premontados CONAIRE PIB FIRE - PROTECT-S de geometría rectangular con lado mayor hasta 400 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (25%) de figuras, premontaje en fabrica, certificado de fabricación, certificado de resistencia al fuego y marcado CE.

| Código | Ud | Descripción | Rendimiento | Precio | Importe |
|---|---|---|---|---|---|
| PIBFISAL60L4 | m² | M2 TRAMO RECTO PIB FIRE PROTECT S-60 L400 CONAIRE | 0.75 | 45 | 33.75 |
| PIBFISALF60L4 | m² | M2 FIGURA PIB FIRE PROTECT S-60 L400 CONAIRE | 0.25 | 45 | 11.25 |
|  |  | Total |  |  | 45 |

**CFRPGE60L435** m² Conducto CONAIRE PIB FIRE PROTECT 60 mm L400 rectangular 35 pct fig pared simple galva
Precio: 45
Fabricación y suministro de conductos premontados CONAIRE PIB FIRE - PROTECT-S de geometría rectangular con lado mayor hasta 400 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (35%) de figuras, premontaje en fabrica, certificado de fabricación, certificado de resistencia al fuego y marcado CE.

| Código | Ud | Descripción | Rendimiento | Precio | Importe |
|---|---|---|---|---|---|
| PIBFISAL60L4 | m² | M2 TRAMO RECTO PIB FIRE PROTECT S-60 L400 CONAIRE | 0.65 | 45 | 29.25 |
| PIBFISALF60L4 | m² | M2 FIGURA PIB FIRE PROTECT S-60 L400 CONAIRE | 0.35 | 45 | 15.75 |
|  |  | Total |  |  | 45 |

**CFRPGE60L445** m² Conducto CONAIRE PIB FIRE PROTECT 60 mm L400 rectangular 45 pct fig pared simple galva
Precio: 45
Fabricación y suministro de conductos premontados CONAIRE PIB FIRE - PROTECT-S de geometría rectangular con lado mayor hasta 400 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (45%) de figuras, premontaje en fabrica, certificado de fabricación, certificado de resistencia al fuego y marcado CE.

| Código | Ud | Descripción | Rendimiento | Precio | Importe |
|---|---|---|---|---|---|
| PIBFISAL60L4 | m² | M2 TRAMO RECTO PIB FIRE PROTECT S-60 L400 CONAIRE | 0.55 | 45 | 24.75 |
| PIBFISALF60L4 | m² | M2 FIGURA PIB FIRE PROTECT S-60 L400 CONAIRE | 0.45 | 45 | 20.25 |
|  |  | Total |  |  | 45 |

**CFRPGE60L455** m² Conducto CONAIRE PIB FIRE PROTECT 60 mm L400 rectangular 55 pct fig pared simple galva
Precio: 45
Fabricación y suministro de conductos premontados CONAIRE PIB FIRE - PROTECT-S de geometría rectangular con lado mayor hasta 400 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (55%) de figuras, premontaje en fabrica, certificado de fabricación, certificado de resistencia al fuego y marcado CE.

| Código | Ud | Descripción | Rendimiento | Precio | Importe |
|---|---|---|---|---|---|
| PIBFISAL60L4 | m² | M2 TRAMO RECTO PIB FIRE PROTECT S-60 L400 CONAIRE | 0.45 | 45 | 20.25 |
| PIBFISALF60L4 | m² | M2 FIGURA PIB FIRE PROTECT S-60 L400 CONAIRE | 0.55 | 45 | 24.75 |
|  |  | Total |  |  | 45 |

###### CFRPGE60L7 L700

**CFRPGE60L715** m² Conducto CONAIRE PIB FIRE PROTECT 60 mm L700 rectangular 15 pct fig pared simple galva
Precio: 45
Fabricación y suministro de conductos premontados CONAIRE PIB FIRE - PROTECT-S de geometría rectangular con lado mayor hasta 700 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (15%) de figuras, premontaje en fabrica, certificado de fabricación, certificado de resistencia al fuego y marcado CE.

| Código | Ud | Descripción | Rendimiento | Precio | Importe |
|---|---|---|---|---|---|
| PIBFISAL60L7 | m² | M2 TRAMO RECTO PIB FIRE PROTECT S-60 L700 CONAIRE | 0.85 | 45 | 38.25 |
| PIBFISALF60L7 | m² | M2 FIGURA PIB FIRE PROTECT S-60 L700 CONAIRE | 0.15 | 45 | 6.75 |
|  |  | Total |  |  | 45 |

**CFRPGE60L725** m² Conducto CONAIRE PIB FIRE PROTECT 60 mm L700 rectangular 25 pct fig pared simple galva
Precio: 45
Fabricación y suministro de conductos premontados CONAIRE PIB FIRE - PROTECT-S de geometría rectangular con lado mayor hasta 700 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (25%) de figuras, premontaje en fabrica, certificado de fabricación, certificado de resistencia al fuego y marcado CE.

| Código | Ud | Descripción | Rendimiento | Precio | Importe |
|---|---|---|---|---|---|
| PIBFISAL60L7 | m² | M2 TRAMO RECTO PIB FIRE PROTECT S-60 L700 CONAIRE | 0.75 | 45 | 33.75 |
| PIBFISALF60L7 | m² | M2 FIGURA PIB FIRE PROTECT S-60 L700 CONAIRE | 0.25 | 45 | 11.25 |
|  |  | Total |  |  | 45 |

**CFRPGE60L735** m² Conducto CONAIRE PIB FIRE PROTECT 60 mm L700 rectangular 35 pct fig pared simple galva
Precio: 45
Fabricación y suministro de conductos premontados CONAIRE PIB FIRE - PROTECT-S de geometría rectangular con lado mayor hasta 700 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (35%) de figuras, premontaje en fabrica, certificado de fabricación, certificado de resistencia al fuego y marcado CE.

| Código | Ud | Descripción | Rendimiento | Precio | Importe |
|---|---|---|---|---|---|
| PIBFISAL60L7 | m² | M2 TRAMO RECTO PIB FIRE PROTECT S-60 L700 CONAIRE | 0.65 | 45 | 29.25 |
| PIBFISALF60L7 | m² | M2 FIGURA PIB FIRE PROTECT S-60 L700 CONAIRE | 0.35 | 45 | 15.75 |
|  |  | Total |  |  | 45 |

**CFRPGE60L745** m² Conducto CONAIRE PIB FIRE PROTECT 60 mm L700 rectangular 45 pct fig pared simple galva
Precio: 45
Fabricación y suministro de conductos premontados CONAIRE PIB FIRE - PROTECT-S de geometría rectangular con lado mayor hasta 700 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (45%) de figuras, premontaje en fabrica, certificado de fabricación, certificado de resistencia al fuego y marcado CE.

| Código | Ud | Descripción | Rendimiento | Precio | Importe |
|---|---|---|---|---|---|
| PIBFISAL60L7 | m² | M2 TRAMO RECTO PIB FIRE PROTECT S-60 L700 CONAIRE | 0.55 | 45 | 24.75 |
| PIBFISALF60L7 | m² | M2 FIGURA PIB FIRE PROTECT S-60 L700 CONAIRE | 0.45 | 45 | 20.25 |
|  |  | Total |  |  | 45 |

**CFRPGE60L755** m² Conducto CONAIRE PIB FIRE PROTECT 60 mm L700 rectangular 55 pct fig pared simple galva
Precio: 45
Fabricación y suministro de conductos premontados CONAIRE PIB FIRE - PROTECT-S de geometría rectangular con lado mayor hasta 700 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (55%) de figuras, premontaje en fabrica, certificado de fabricación, certificado de resistencia al fuego y marcado CE.

| Código | Ud | Descripción | Rendimiento | Precio | Importe |
|---|---|---|---|---|---|
| PIBFISAL60L7 | m² | M2 TRAMO RECTO PIB FIRE PROTECT S-60 L700 CONAIRE | 0.45 | 45 | 20.25 |
| PIBFISALF60L7 | m² | M2 FIGURA PIB FIRE PROTECT S-60 L700 CONAIRE | 0.55 | 45 | 24.75 |
|  |  | Total |  |  | 45 |

###### CFRPGE60L10 L1000

**CFRPGE60L1015** m² Conducto CONAIRE PIB FIRE PROTECT 60 mm L1000 rectangular 15 pct fig pared simple galva
Precio: 45
Fabricación y suministro de conductos premontados CONAIRE PIB FIRE - PROTECT-S de geometría rectangular con lado mayor hasta 1000 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (15%) de figuras, premontaje en fabrica, certificado de fabricación, certificado de resistencia al fuego y marcado CE.

| Código | Ud | Descripción | Rendimiento | Precio | Importe |
|---|---|---|---|---|---|
| PIBFISAL60L10 | m² | M2 TRAMO RECTO PIB FIRE PROTECT S-60 L1000 CONAIRE | 0.85 | 45 | 38.25 |
| PIBFISALF60L10 | m² | M2 FIGURA PIB FIRE PROTECT S-60 L1000 CONAIRE | 0.15 | 45 | 6.75 |
|  |  | Total |  |  | 45 |

**CFRPGE60L1025** m² Conducto CONAIRE PIB FIRE PROTECT 60 mm L1000 rectangular 25 pct fig pared simple galva
Precio: 45
Fabricación y suministro de conductos premontados CONAIRE PIB FIRE - PROTECT-S de geometría rectangular con lado mayor hasta 1000 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (25%) de figuras, premontaje en fabrica, certificado de fabricación, certificado de resistencia al fuego y marcado CE.

| Código | Ud | Descripción | Rendimiento | Precio | Importe |
|---|---|---|---|---|---|
| PIBFISAL60L10 | m² | M2 TRAMO RECTO PIB FIRE PROTECT S-60 L1000 CONAIRE | 0.75 | 45 | 33.75 |
| PIBFISALF60L10 | m² | M2 FIGURA PIB FIRE PROTECT S-60 L1000 CONAIRE | 0.25 | 45 | 11.25 |
|  |  | Total |  |  | 45 |

**CFRPGE60L1035** m² Conducto CONAIRE PIB FIRE PROTECT 60 mm L1000 rectangular 35 pct fig pared simple galva
Precio: 45
Fabricación y suministro de conductos premontados CONAIRE PIB FIRE - PROTECT-S de geometría rectangular con lado mayor hasta 1000 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (35%) de figuras, premontaje en fabrica, certificado de fabricación, certificado de resistencia al fuego y marcado CE.

| Código | Ud | Descripción | Rendimiento | Precio | Importe |
|---|---|---|---|---|---|
| PIBFISAL60L10 | m² | M2 TRAMO RECTO PIB FIRE PROTECT S-60 L1000 CONAIRE | 0.65 | 45 | 29.25 |
| PIBFISALF60L10 | m² | M2 FIGURA PIB FIRE PROTECT S-60 L1000 CONAIRE | 0.35 | 45 | 15.75 |
|  |  | Total |  |  | 45 |

**CFRPGE60L1045** m² Conducto CONAIRE PIB FIRE PROTECT 60 mm L1000 rectangular 45 pct fig pared simple galva
Precio: 45
Fabricación y suministro de conductos premontados CONAIRE PIB FIRE - PROTECT-S de geometría rectangular con lado mayor hasta 1000 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (45%) de figuras, premontaje en fabrica, certificado de fabricación, certificado de resistencia al fuego y marcado CE.

| Código | Ud | Descripción | Rendimiento | Precio | Importe |
|---|---|---|---|---|---|
| PIBFISAL60L10 | m² | M2 TRAMO RECTO PIB FIRE PROTECT S-60 L1000 CONAIRE | 0.55 | 45 | 24.75 |
| PIBFISALF60L10 | m² | M2 FIGURA PIB FIRE PROTECT S-60 L1000 CONAIRE | 0.45 | 45 | 20.25 |
|  |  | Total |  |  | 45 |

**CFRPGE60L1055** m² Conducto CONAIRE PIB FIRE PROTECT 60 mm L1000 rectangular 55 pct fig pared simple galva
Precio: 45
Fabricación y suministro de conductos premontados CONAIRE PIB FIRE - PROTECT-S de geometría rectangular con lado mayor hasta 1000 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (55%) de figuras, premontaje en fabrica, certificado de fabricación, certificado de resistencia al fuego y marcado CE.

| Código | Ud | Descripción | Rendimiento | Precio | Importe |
|---|---|---|---|---|---|
| PIBFISAL60L10 | m² | M2 TRAMO RECTO PIB FIRE PROTECT S-60 L1000 CONAIRE | 0.45 | 45 | 20.25 |
| PIBFISALF60L10 | m² | M2 FIGURA PIB FIRE PROTECT S-60 L1000 CONAIRE | 0.55 | 45 | 24.75 |
|  |  | Total |  |  | 45 |

###### CFRPGE60L12 L1250

**CFRPGE60L1215** m² Conducto CONAIRE PIB FIRE PROTECT 60 mm L1250 rectangular 15 pct fig pared simple galva
Precio: 45
Fabricación y suministro de conductos premontados CONAIRE PIB FIRE - PROTECT-S de geometría rectangular con lado mayor hasta 1250 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (15%) de figuras, premontaje en fabrica, certificado de fabricación, certificado de resistencia al fuego y marcado CE.

| Código | Ud | Descripción | Rendimiento | Precio | Importe |
|---|---|---|---|---|---|
| PIBFISAL60L12 | m² | M2 TRAMO RECTO PIB FIRE PROTECT S-60 L1250 CONAIRE | 0.85 | 45 | 38.25 |
| PIBFISALF60L12 | m² | M2 FIGURA PIB FIRE PROTECT S-60 L1250 CONAIRE | 0.15 | 45 | 6.75 |
|  |  | Total |  |  | 45 |

**CFRPGE60L1225** m² Conducto CONAIRE PIB FIRE PROTECT 60 mm L1250 rectangular 25 pct fig pared simple galva
Precio: 45
Fabricación y suministro de conductos premontados CONAIRE PIB FIRE - PROTECT-S de geometría rectangular con lado mayor hasta 1250 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (25%) de figuras, premontaje en fabrica, certificado de fabricación, certificado de resistencia al fuego y marcado CE.

| Código | Ud | Descripción | Rendimiento | Precio | Importe |
|---|---|---|---|---|---|
| PIBFISAL60L12 | m² | M2 TRAMO RECTO PIB FIRE PROTECT S-60 L1250 CONAIRE | 0.75 | 45 | 33.75 |
| PIBFISALF60L12 | m² | M2 FIGURA PIB FIRE PROTECT S-60 L1250 CONAIRE | 0.25 | 45 | 11.25 |
|  |  | Total |  |  | 45 |

**CFRPGE60L1235** m² Conducto CONAIRE PIB FIRE PROTECT 60 mm L1250 rectangular 35 pct fig pared simple galva
Precio: 45
Fabricación y suministro de conductos premontados CONAIRE PIB FIRE - PROTECT-S de geometría rectangular con lado mayor hasta 1250 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (35%) de figuras, premontaje en fabrica, certificado de fabricación, certificado de resistencia al fuego y marcado CE.

| Código | Ud | Descripción | Rendimiento | Precio | Importe |
|---|---|---|---|---|---|
| PIBFISAL60L12 | m² | M2 TRAMO RECTO PIB FIRE PROTECT S-60 L1250 CONAIRE | 0.65 | 45 | 29.25 |
| PIBFISALF60L12 | m² | M2 FIGURA PIB FIRE PROTECT S-60 L1250 CONAIRE | 0.35 | 45 | 15.75 |
|  |  | Total |  |  | 45 |

**CFRPGE60L1245** m² Conducto CONAIRE PIB FIRE PROTECT 60 mm L1250 rectangular 45 pct fig pared simple galva
Precio: 45
Fabricación y suministro de conductos premontados CONAIRE PIB FIRE - PROTECT-S de geometría rectangular con lado mayor hasta 1250 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (45%) de figuras, premontaje en fabrica, certificado de fabricación, certificado de resistencia al fuego y marcado CE.

| Código | Ud | Descripción | Rendimiento | Precio | Importe |
|---|---|---|---|---|---|
| PIBFISAL60L12 | m² | M2 TRAMO RECTO PIB FIRE PROTECT S-60 L1250 CONAIRE | 0.55 | 45 | 24.75 |
| PIBFISALF60L12 | m² | M2 FIGURA PIB FIRE PROTECT S-60 L1250 CONAIRE | 0.45 | 45 | 20.25 |
|  |  | Total |  |  | 45 |

**CFRPGE60L1255** m² Conducto CONAIRE PIB FIRE PROTECT 60 mm L1250 rectangular 55 pct fig pared simple galva
Precio: 45
Fabricación y suministro de conductos premontados CONAIRE PIB FIRE - PROTECT-S de geometría rectangular con lado mayor hasta 1250 mm tipo pared simple de acero galvanizado de 0,8 mm de espesor, calidad DX51D-Z250/275, incorpora sistema de unión entre tramos rectos y figuras por medio de Perfil Integral Brida el cual le confiere una estanqueidad al aire CLASE B2, incluye en la cara exterior del conducto un recubrimiento con lana mineral ULTIMATE PROTECT SLAB 4.0 de 60 mm de espesor fijado por medio de clavos electrosoldados y tornillos helicoidales, lo que le confiere una resistencia al fuego a determinar segun memoria tecnica del fabricante bajo la norma de ensayo EN- 1366 - 1 y UNE-EN 1507: 2007 para el multisector. Incluye parte proporcional estimada del (55%) de figuras, premontaje en fabrica, certificado de fabricación, certificado de resistencia al fuego y marcado CE.

| Código | Ud | Descripción | Rendimiento | Precio | Importe |
|---|---|---|---|---|---|
| PIBFISAL60L12 | m² | M2 TRAMO RECTO PIB FIRE PROTECT S-60 L1250 CONAIRE | 0.45 | 45 | 20.25 |
| PIBFISALF60L12 | m² | M2 FIGURA PIB FIRE PROTECT S-60 L1250 CONAIRE | 0.55 | 45 | 24.75 |
|  |  | Total |  |  | 45 |

###### 040104010304 70 mm

###### CFRPGE70L4 L400

**CFRPGE70L415** m² Conducto CONAIRE PIB FIRE PROTECT 70 mm L400 rectangular 15 pct fig pared simple galva
Precio: 45
Fabricación y suministro de conductos premontados CONAIRE PIB FIRE - PROTECT-S de geometría rectangular con lado mayor hasta 400 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (15%) de figuras, premontaje en fabrica, certificado de fabricación, certificado de resistencia al fuego y marcado CE.

| Código | Ud | Descripción | Rendimiento | Precio | Importe |
|---|---|---|---|---|---|
| PIBFISAL70L4 | m² | M2 TRAMO RECTO PIB FIRE PROTECT S-70 L400 CONAIRE | 0.85 | 45 | 38.25 |
| PIBFISALF70L4 | m² | M2 FIGURA PIB FIRE PROTECT S-70 L400 CONAIRE | 0.15 | 45 | 6.75 |
|  |  | Total |  |  | 45 |

**CFRPGE70L425** m² Conducto CONAIRE PIB FIRE PROTECT 70 mm L400 rectangular 25 pct fig pared simple galva
Precio: 45
Fabricación y suministro de conductos premontados CONAIRE PIB FIRE - PROTECT-S de geometría rectangular con lado mayor hasta 400 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (25%) de figuras, premontaje en fabrica, certificado de fabricación, certificado de resistencia al fuego y marcado CE.

| Código | Ud | Descripción | Rendimiento | Precio | Importe |
|---|---|---|---|---|---|
| PIBFISAL70L4 | m² | M2 TRAMO RECTO PIB FIRE PROTECT S-70 L400 CONAIRE | 0.75 | 45 | 33.75 |
| PIBFISALF70L4 | m² | M2 FIGURA PIB FIRE PROTECT S-70 L400 CONAIRE | 0.25 | 45 | 11.25 |
|  |  | Total |  |  | 45 |

**CFRPGE70L435** m² Conducto CONAIRE PIB FIRE PROTECT 70 mm L400 rectangular 35 pct fig pared simple galva
Precio: 45
Fabricación y suministro de conductos premontados CONAIRE PIB FIRE - PROTECT-S de geometría rectangular con lado mayor hasta 400 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (35%) de figuras, premontaje en fabrica, certificado de fabricación, certificado de resistencia al fuego y marcado CE.

| Código | Ud | Descripción | Rendimiento | Precio | Importe |
|---|---|---|---|---|---|
| PIBFISAL70L4 | m² | M2 TRAMO RECTO PIB FIRE PROTECT S-70 L400 CONAIRE | 0.65 | 45 | 29.25 |
| PIBFISALF70L4 | m² | M2 FIGURA PIB FIRE PROTECT S-70 L400 CONAIRE | 0.35 | 45 | 15.75 |
|  |  | Total |  |  | 45 |

**CFRPGE70L445** m² Conducto CONAIRE PIB FIRE PROTECT 70 mm L400 rectangular 45 pct fig pared simple galva
Precio: 45
Fabricación y suministro de conductos premontados CONAIRE PIB FIRE - PROTECT-S de geometría rectangular con lado mayor hasta 400 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (45%) de figuras, premontaje en fabrica, certificado de fabricación, certificado de resistencia al fuego y marcado CE.

| Código | Ud | Descripción | Rendimiento | Precio | Importe |
|---|---|---|---|---|---|
| PIBFISAL70L4 | m² | M2 TRAMO RECTO PIB FIRE PROTECT S-70 L400 CONAIRE | 0.55 | 45 | 24.75 |
| PIBFISALF70L4 | m² | M2 FIGURA PIB FIRE PROTECT S-70 L400 CONAIRE | 0.45 | 45 | 20.25 |
|  |  | Total |  |  | 45 |

**CFRPGE70L455** m² Conducto CONAIRE PIB FIRE PROTECT 70 mm L400 rectangular 55 pct fig pared simple galva
Precio: 45
Fabricación y suministro de conductos premontados CONAIRE PIB FIRE - PROTECT-S de geometría rectangular con lado mayor hasta 400 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (55%) de figuras, premontaje en fabrica, certificado de fabricación, certificado de resistencia al fuego y marcado CE.

| Código | Ud | Descripción | Rendimiento | Precio | Importe |
|---|---|---|---|---|---|
| PIBFISAL70L4 | m² | M2 TRAMO RECTO PIB FIRE PROTECT S-70 L400 CONAIRE | 0.45 | 45 | 20.25 |
| PIBFISALF70L4 | m² | M2 FIGURA PIB FIRE PROTECT S-70 L400 CONAIRE | 0.55 | 45 | 24.75 |
|  |  | Total |  |  | 45 |

###### CFRPGE70L7 L700

**CFRPGE70L715** m² Conducto CONAIRE PIB FIRE PROTECT 70 mm L700 rectangular 15 pct fig pared simple galva
Precio: 45
Fabricación y suministro de conductos premontados CONAIRE PIB FIRE - PROTECT-S de geometría rectangular con lado mayor hasta 700 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (15%) de figuras, premontaje en fabrica, certificado de fabricación, certificado de resistencia al fuego y marcado CE.

| Código | Ud | Descripción | Rendimiento | Precio | Importe |
|---|---|---|---|---|---|
| PIBFISAL70L7 | m² | M2 TRAMO RECTO PIB FIRE PROTECT S-70 L700 CONAIRE | 0.85 | 45 | 38.25 |
| PIBFISALF70L7 | m² | M2 FIGURA PIB FIRE PROTECT S-70 L700 CONAIRE | 0.15 | 45 | 6.75 |
|  |  | Total |  |  | 45 |

**CFRPGE70L725** m² Conducto CONAIRE PIB FIRE PROTECT 70 mm L700 rectangular 25 pct fig pared simple galva
Precio: 45
Fabricación y suministro de conductos premontados CONAIRE PIB FIRE - PROTECT-S de geometría rectangular con lado mayor hasta 700 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (25%) de figuras, premontaje en fabrica, certificado de fabricación, certificado de resistencia al fuego y marcado CE.

| Código | Ud | Descripción | Rendimiento | Precio | Importe |
|---|---|---|---|---|---|
| PIBFISAL70L7 | m² | M2 TRAMO RECTO PIB FIRE PROTECT S-70 L700 CONAIRE | 0.75 | 45 | 33.75 |
| PIBFISALF70L7 | m² | M2 FIGURA PIB FIRE PROTECT S-70 L700 CONAIRE | 0.25 | 45 | 11.25 |
|  |  | Total |  |  | 45 |

**CFRPGE70L735** m² Conducto CONAIRE PIB FIRE PROTECT 70 mm L700 rectangular 35 pct fig pared simple galva
Precio: 45
Fabricación y suministro de conductos premontados CONAIRE PIB FIRE - PROTECT-S de geometría rectangular con lado mayor hasta 700 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (35%) de figuras, premontaje en fabrica, certificado de fabricación, certificado de resistencia al fuego y marcado CE.

| Código | Ud | Descripción | Rendimiento | Precio | Importe |
|---|---|---|---|---|---|
| PIBFISAL70L7 | m² | M2 TRAMO RECTO PIB FIRE PROTECT S-70 L700 CONAIRE | 0.65 | 45 | 29.25 |
| PIBFISALF70L7 | m² | M2 FIGURA PIB FIRE PROTECT S-70 L700 CONAIRE | 0.35 | 45 | 15.75 |
|  |  | Total |  |  | 45 |

**CFRPGE70L745** m² Conducto CONAIRE PIB FIRE PROTECT 70 mm L700 rectangular 45 pct fig pared simple galva
Precio: 45
Fabricación y suministro de conductos premontados CONAIRE PIB FIRE - PROTECT-S de geometría rectangular con lado mayor hasta 700 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (45%) de figuras, premontaje en fabrica, certificado de fabricación, certificado de resistencia al fuego y marcado CE.

| Código | Ud | Descripción | Rendimiento | Precio | Importe |
|---|---|---|---|---|---|
| PIBFISAL70L7 | m² | M2 TRAMO RECTO PIB FIRE PROTECT S-70 L700 CONAIRE | 0.55 | 45 | 24.75 |
| PIBFISALF70L7 | m² | M2 FIGURA PIB FIRE PROTECT S-70 L700 CONAIRE | 0.45 | 45 | 20.25 |
|  |  | Total |  |  | 45 |

**CFRPGE70L755** m² Conducto CONAIRE PIB FIRE PROTECT 70 mm L700 rectangular 55 pct fig pared simple galva
Precio: 45
Fabricación y suministro de conductos premontados CONAIRE PIB FIRE - PROTECT-S de geometría rectangular con lado mayor hasta 700 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (55%) de figuras, premontaje en fabrica, certificado de fabricación, certificado de resistencia al fuego y marcado CE.

| Código | Ud | Descripción | Rendimiento | Precio | Importe |
|---|---|---|---|---|---|
| PIBFISAL70L7 | m² | M2 TRAMO RECTO PIB FIRE PROTECT S-70 L700 CONAIRE | 0.45 | 45 | 20.25 |
| PIBFISALF70L7 | m² | M2 FIGURA PIB FIRE PROTECT S-70 L700 CONAIRE | 0.55 | 45 | 24.75 |
|  |  | Total |  |  | 45 |

###### CFRPGE70L10 L1000

**CFRPGE70L1015** m² Conducto CONAIRE PIB FIRE PROTECT 70 mm L1000 rectangular 15 pct fig pared simple galva
Precio: 45
Fabricación y suministro de conductos premontados CONAIRE PIB FIRE - PROTECT-S de geometría rectangular con lado mayor hasta 1000 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (15%) de figuras, premontaje en fabrica, certificado de fabricación, certificado de resistencia al fuego y marcado CE.

| Código | Ud | Descripción | Rendimiento | Precio | Importe |
|---|---|---|---|---|---|
| PIBFISAL70L10 | m² | M2 TRAMO RECTO PIB FIRE PROTECT S-70 L1000 CONAIRE | 0.85 | 45 | 38.25 |
| PIBFISALF70L10 | m² | M2 FIGURA PIB FIRE PROTECT S-70 L1000 CONAIRE | 0.15 | 45 | 6.75 |
|  |  | Total |  |  | 45 |

**CFRPGE70L1025** m² Conducto CONAIRE PIB FIRE PROTECT 70 mm L1000 rectangular 25 pct fig pared simple galva
Precio: 45
Fabricación y suministro de conductos premontados CONAIRE PIB FIRE - PROTECT-S de geometría rectangular con lado mayor hasta 1000 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (25%) de figuras, premontaje en fabrica, certificado de fabricación, certificado de resistencia al fuego y marcado CE.

| Código | Ud | Descripción | Rendimiento | Precio | Importe |
|---|---|---|---|---|---|
| PIBFISAL70L10 | m² | M2 TRAMO RECTO PIB FIRE PROTECT S-70 L1000 CONAIRE | 0.75 | 45 | 33.75 |
| PIBFISALF70L10 | m² | M2 FIGURA PIB FIRE PROTECT S-70 L1000 CONAIRE | 0.25 | 45 | 11.25 |
|  |  | Total |  |  | 45 |

**CFRPGE70L1035** m² Conducto CONAIRE PIB FIRE PROTECT 70 mm L1000 rectangular 35 pct fig pared simple galva
Precio: 45
Fabricación y suministro de conductos premontados CONAIRE PIB FIRE - PROTECT-S de geometría rectangular con lado mayor hasta 1000 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (35%) de figuras, premontaje en fabrica, certificado de fabricación, certificado de resistencia al fuego y marcado CE.

| Código | Ud | Descripción | Rendimiento | Precio | Importe |
|---|---|---|---|---|---|
| PIBFISAL70L10 | m² | M2 TRAMO RECTO PIB FIRE PROTECT S-70 L1000 CONAIRE | 0.65 | 45 | 29.25 |
| PIBFISALF70L10 | m² | M2 FIGURA PIB FIRE PROTECT S-70 L1000 CONAIRE | 0.35 | 45 | 15.75 |
|  |  | Total |  |  | 45 |

**CFRPGE70L1045** m² Conducto CONAIRE PIB FIRE PROTECT 70 mm L1000 rectangular 45 pct fig pared simple galva
Precio: 45
Fabricación y suministro de conductos premontados CONAIRE PIB FIRE - PROTECT-S de geometría rectangular con lado mayor hasta 1000 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (45%) de figuras, premontaje en fabrica, certificado de fabricación, certificado de resistencia al fuego y marcado CE.

| Código | Ud | Descripción | Rendimiento | Precio | Importe |
|---|---|---|---|---|---|
| PIBFISAL70L10 | m² | M2 TRAMO RECTO PIB FIRE PROTECT S-70 L1000 CONAIRE | 0.55 | 45 | 24.75 |
| PIBFISALF70L10 | m² | M2 FIGURA PIB FIRE PROTECT S-70 L1000 CONAIRE | 0.45 | 45 | 20.25 |
|  |  | Total |  |  | 45 |

**CFRPGE70L1055** m² Conducto CONAIRE PIB FIRE PROTECT 70 mm L1000 rectangular 55 pct fig pared simple galva
Precio: 45
Fabricación y suministro de conductos premontados CONAIRE PIB FIRE - PROTECT-S de geometría rectangular con lado mayor hasta 1000 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (55%) de figuras, premontaje en fabrica, certificado de fabricación, certificado de resistencia al fuego y marcado CE.

| Código | Ud | Descripción | Rendimiento | Precio | Importe |
|---|---|---|---|---|---|
| PIBFISAL70L10 | m² | M2 TRAMO RECTO PIB FIRE PROTECT S-70 L1000 CONAIRE | 0.45 | 45 | 20.25 |
| PIBFISALF70L10 | m² | M2 FIGURA PIB FIRE PROTECT S-70 L1000 CONAIRE | 0.55 | 45 | 24.75 |
|  |  | Total |  |  | 45 |

###### CFRPGE70L12 L1250

**CFRPGE70L1215** m² Conducto CONAIRE PIB FIRE PROTECT 70 mm L1250 rectangular 15 pct fig pared simple galva
Precio: 45
Fabricación y suministro de conductos premontados CONAIRE PIB FIRE - PROTECT-S de geometría rectangular con lado mayor hasta 1250 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (15%) de figuras, premontaje en fabrica, certificado de fabricación, certificado de resistencia al fuego y marcado CE.

| Código | Ud | Descripción | Rendimiento | Precio | Importe |
|---|---|---|---|---|---|
| PIBFISAL70L12 | m² | M2 TRAMO RECTO PIB FIRE PROTECT S-70 L1250 CONAIRE | 0.85 | 45 | 38.25 |
| PIBFISALF70L12 | m² | M2 FIGURA PIB FIRE PROTECT S-70 L1250 CONAIRE | 0.15 | 45 | 6.75 |
|  |  | Total |  |  | 45 |

**CFRPGE70L1225** m² Conducto CONAIRE PIB FIRE PROTECT 70 mm L1250 rectangular 25 pct fig pared simple galva
Precio: 45
Fabricación y suministro de conductos premontados CONAIRE PIB FIRE - PROTECT-S de geometría rectangular con lado mayor hasta 1250 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (25%) de figuras, premontaje en fabrica, certificado de fabricación, certificado de resistencia al fuego y marcado CE.

| Código | Ud | Descripción | Rendimiento | Precio | Importe |
|---|---|---|---|---|---|
| PIBFISAL70L12 | m² | M2 TRAMO RECTO PIB FIRE PROTECT S-70 L1250 CONAIRE | 0.75 | 45 | 33.75 |
| PIBFISALF70L12 | m² | M2 FIGURA PIB FIRE PROTECT S-70 L1250 CONAIRE | 0.25 | 45 | 11.25 |
|  |  | Total |  |  | 45 |

**CFRPGE70L1235** m² Conducto CONAIRE PIB FIRE PROTECT 70 mm L1250 rectangular 35 pct fig pared simple galva
Precio: 45
Fabricación y suministro de conductos premontados CONAIRE PIB FIRE - PROTECT-S de geometría rectangular con lado mayor hasta 1250 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (35%) de figuras, premontaje en fabrica, certificado de fabricación, certificado de resistencia al fuego y marcado CE.

| Código | Ud | Descripción | Rendimiento | Precio | Importe |
|---|---|---|---|---|---|
| PIBFISAL70L12 | m² | M2 TRAMO RECTO PIB FIRE PROTECT S-70 L1250 CONAIRE | 0.65 | 45 | 29.25 |
| PIBFISALF70L12 | m² | M2 FIGURA PIB FIRE PROTECT S-70 L1250 CONAIRE | 0.35 | 45 | 15.75 |
|  |  | Total |  |  | 45 |

**CFRPGE70L1245** m² Conducto CONAIRE PIB FIRE PROTECT 70 mm L1250 rectangular 45 pct fig pared simple galva
Precio: 45
Fabricación y suministro de conductos premontados CONAIRE PIB FIRE - PROTECT-S de geometría rectangular con lado mayor hasta 1250 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (45%) de figuras, premontaje en fabrica, certificado de fabricación, certificado de resistencia al fuego y marcado CE.

| Código | Ud | Descripción | Rendimiento | Precio | Importe |
|---|---|---|---|---|---|
| PIBFISAL70L12 | m² | M2 TRAMO RECTO PIB FIRE PROTECT S-70 L1250 CONAIRE | 0.55 | 45 | 24.75 |
| PIBFISALF70L12 | m² | M2 FIGURA PIB FIRE PROTECT S-70 L1250 CONAIRE | 0.45 | 45 | 20.25 |
|  |  | Total |  |  | 45 |

**CFRPGE70L1255** m² Conducto CONAIRE PIB FIRE PROTECT 70 mm L1250 rectangular 55 pct fig pared simple galva
Precio: 45
Fabricación y suministro de conductos premontados CONAIRE PIB FIRE - PROTECT-S de geometría rectangular con lado mayor hasta 1250 mm tipo pared simple de acero galvanizado de 0,8 mm de espesor, calidad DX51D-Z250/275, incorpora sistema de unión entre tramos rectos y figuras por medio de Perfil Integral Brida el cual le confiere una estanqueidad al aire CLASE B2, incluye en la cara exterior del conducto un recubrimiento con lana mineral ULTIMATE PROTECT SLAB 4.0 de 70 mm de espesor fijado por medio de clavos electrosoldados y tornillos helicoidales, lo que le confiere una resistencia al fuego a determinar segun memoria tecnica del fabricante bajo la norma de ensayo EN- 1366 - 1 y UNE-EN 1507: 2007 para el multisector. Incluye parte proporcional estimada del (55%) de figuras, premontaje en fabrica, certificado de fabricación, certificado de resistencia al fuego y marcado CE.

| Código | Ud | Descripción | Rendimiento | Precio | Importe |
|---|---|---|---|---|---|
| PIBFISAL70L12 | m² | M2 TRAMO RECTO PIB FIRE PROTECT S-70 L1250 CONAIRE | 0.45 | 45 | 20.25 |
| PIBFISALF70L12 | m² | M2 FIGURA PIB FIRE PROTECT S-70 L1250 CONAIRE | 0.55 | 45 | 24.75 |
|  |  | Total |  |  | 45 |

###### 040104010305 80 mm

###### CFRPGE80L4 L400

**CFRPGE80L415** m² Conducto CONAIRE PIB FIRE PROTECT 80 mm L400 rectangular 15 pct fig pared simple galva
Precio: 45
Fabricación y suministro de conductos premontados CONAIRE PIB FIRE - PROTECT-S de geometría rectangular con lado mayor hasta 400 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (15%) de figuras, premontaje en fabrica, certificado de fabricación, certificado de resistencia al fuego y marcado CE.

| Código | Ud | Descripción | Rendimiento | Precio | Importe |
|---|---|---|---|---|---|
| PIBFISAL80L4 | m² | M2 TRAMO RECTO PIB FIRE PROTECT S-80 L400 CONAIRE | 0.85 | 45 | 38.25 |
| PIBFISALF80L4 | m² | M2 FIGURA PIB FIRE PROTECT S-80 L400 CONAIRE | 0.15 | 45 | 6.75 |
|  |  | Total |  |  | 45 |

**CFRPGE80L425** m² Conducto CONAIRE PIB FIRE PROTECT 80 mm L400 rectangular 25 pct fig pared simple galva
Precio: 45
Fabricación y suministro de conductos premontados CONAIRE PIB FIRE - PROTECT-S de geometría rectangular con lado mayor hasta 400 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (25%) de figuras, premontaje en fabrica, certificado de fabricación, certificado de resistencia al fuego y marcado CE.

| Código | Ud | Descripción | Rendimiento | Precio | Importe |
|---|---|---|---|---|---|
| PIBFISAL80L4 | m² | M2 TRAMO RECTO PIB FIRE PROTECT S-80 L400 CONAIRE | 0.75 | 45 | 33.75 |
| PIBFISALF80L4 | m² | M2 FIGURA PIB FIRE PROTECT S-80 L400 CONAIRE | 0.25 | 45 | 11.25 |
|  |  | Total |  |  | 45 |

**CFRPGE80L435** m² Conducto CONAIRE PIB FIRE PROTECT 80 mm L400 rectangular 35 pct fig pared simple galva
Precio: 45
Fabricación y suministro de conductos premontados CONAIRE PIB FIRE - PROTECT-S de geometría rectangular con lado mayor hasta 400 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (35%) de figuras, premontaje en fabrica, certificado de fabricación, certificado de resistencia al fuego y marcado CE.

| Código | Ud | Descripción | Rendimiento | Precio | Importe |
|---|---|---|---|---|---|
| PIBFISAL80L4 | m² | M2 TRAMO RECTO PIB FIRE PROTECT S-80 L400 CONAIRE | 0.65 | 45 | 29.25 |
| PIBFISALF80L4 | m² | M2 FIGURA PIB FIRE PROTECT S-80 L400 CONAIRE | 0.35 | 45 | 15.75 |
|  |  | Total |  |  | 45 |

**CFRPGE80L445** m² Conducto CONAIRE PIB FIRE PROTECT 80 mm L400 rectangular 45 pct fig pared simple galva
Precio: 45
Fabricación y suministro de conductos premontados CONAIRE PIB FIRE - PROTECT-S de geometría rectangular con lado mayor hasta 400 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (45%) de figuras, premontaje en fabrica, certificado de fabricación, certificado de resistencia al fuego y marcado CE.

| Código | Ud | Descripción | Rendimiento | Precio | Importe |
|---|---|---|---|---|---|
| PIBFISAL80L4 | m² | M2 TRAMO RECTO PIB FIRE PROTECT S-80 L400 CONAIRE | 0.55 | 45 | 24.75 |
| PIBFISALF80L4 | m² | M2 FIGURA PIB FIRE PROTECT S-80 L400 CONAIRE | 0.45 | 45 | 20.25 |
|  |  | Total |  |  | 45 |

**CFRPGE80L455** m² Conducto CONAIRE PIB FIRE PROTECT 80 mm L400 rectangular 55 pct fig pared simple galva
Precio: 45
Fabricación y suministro de conductos premontados CONAIRE PIB FIRE - PROTECT-S de geometría rectangular con lado mayor hasta 400 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (55%) de figuras, premontaje en fabrica, certificado de fabricación, certificado de resistencia al fuego y marcado CE.

| Código | Ud | Descripción | Rendimiento | Precio | Importe |
|---|---|---|---|---|---|
| PIBFISAL80L4 | m² | M2 TRAMO RECTO PIB FIRE PROTECT S-80 L400 CONAIRE | 0.45 | 45 | 20.25 |
| PIBFISALF80L4 | m² | M2 FIGURA PIB FIRE PROTECT S-80 L400 CONAIRE | 0.55 | 45 | 24.75 |
|  |  | Total |  |  | 45 |

###### CFRPGE80L7 L700

**CFRPGE80L715** m² Conducto CONAIRE PIB FIRE PROTECT 80 mm L700 rectangular 15 pct fig pared simple galva
Precio: 45
Fabricación y suministro de conductos premontados CONAIRE PIB FIRE - PROTECT-S de geometría rectangular con lado mayor hasta 700 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (15%) de figuras, premontaje en fabrica, certificado de fabricación, certificado de resistencia al fuego y marcado CE.

| Código | Ud | Descripción | Rendimiento | Precio | Importe |
|---|---|---|---|---|---|
| PIBFISAL80L7 | m² | M2 TRAMO RECTO PIB FIRE PROTECT S-80 L700 CONAIRE | 0.85 | 45 | 38.25 |
| PIBFISALF80L7 | m² | M2 FIGURA PIB FIRE PROTECT S-80 L700 CONAIRE | 0.15 | 45 | 6.75 |
|  |  | Total |  |  | 45 |

**CFRPGE80L725** m² Conducto CONAIRE PIB FIRE PROTECT 80 mm L700 rectangular 25 pct fig pared simple galva
Precio: 45
Fabricación y suministro de conductos premontados CONAIRE PIB FIRE - PROTECT-S de geometría rectangular con lado mayor hasta 700 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (25%) de figuras, premontaje en fabrica, certificado de fabricación, certificado de resistencia al fuego y marcado CE.

| Código | Ud | Descripción | Rendimiento | Precio | Importe |
|---|---|---|---|---|---|
| PIBFISAL80L7 | m² | M2 TRAMO RECTO PIB FIRE PROTECT S-80 L700 CONAIRE | 0.75 | 45 | 33.75 |
| PIBFISALF80L7 | m² | M2 FIGURA PIB FIRE PROTECT S-80 L700 CONAIRE | 0.25 | 45 | 11.25 |
|  |  | Total |  |  | 45 |

**CFRPGE80L735** m² Conducto CONAIRE PIB FIRE PROTECT 80 mm L700 rectangular 35 pct fig pared simple galva
Precio: 45
Fabricación y suministro de conductos premontados CONAIRE PIB FIRE - PROTECT-S de geometría rectangular con lado mayor hasta 700 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (35%) de figuras, premontaje en fabrica, certificado de fabricación, certificado de resistencia al fuego y marcado CE.

| Código | Ud | Descripción | Rendimiento | Precio | Importe |
|---|---|---|---|---|---|
| PIBFISAL80L7 | m² | M2 TRAMO RECTO PIB FIRE PROTECT S-80 L700 CONAIRE | 0.65 | 45 | 29.25 |
| PIBFISALF80L7 | m² | M2 FIGURA PIB FIRE PROTECT S-80 L700 CONAIRE | 0.35 | 45 | 15.75 |
|  |  | Total |  |  | 45 |

**CFRPGE80L745** m² Conducto CONAIRE PIB FIRE PROTECT 80 mm L700 rectangular 45 pct fig pared simple galva
Precio: 45
Fabricación y suministro de conductos premontados CONAIRE PIB FIRE - PROTECT-S de geometría rectangular con lado mayor hasta 700 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (45%) de figuras, premontaje en fabrica, certificado de fabricación, certificado de resistencia al fuego y marcado CE.

| Código | Ud | Descripción | Rendimiento | Precio | Importe |
|---|---|---|---|---|---|
| PIBFISAL80L7 | m² | M2 TRAMO RECTO PIB FIRE PROTECT S-80 L700 CONAIRE | 0.55 | 45 | 24.75 |
| PIBFISALF80L7 | m² | M2 FIGURA PIB FIRE PROTECT S-80 L700 CONAIRE | 0.45 | 45 | 20.25 |
|  |  | Total |  |  | 45 |

**CFRPGE80L755** m² Conducto CONAIRE PIB FIRE PROTECT 80 mm L700 rectangular 55 pct fig pared simple galva
Precio: 45
Fabricación y suministro de conductos premontados CONAIRE PIB FIRE - PROTECT-S de geometría rectangular con lado mayor hasta 700 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (55%) de figuras, premontaje en fabrica, certificado de fabricación, certificado de resistencia al fuego y marcado CE.

| Código | Ud | Descripción | Rendimiento | Precio | Importe |
|---|---|---|---|---|---|
| PIBFISAL80L7 | m² | M2 TRAMO RECTO PIB FIRE PROTECT S-80 L700 CONAIRE | 0.45 | 45 | 20.25 |
| PIBFISALF80L7 | m² | M2 FIGURA PIB FIRE PROTECT S-80 L700 CONAIRE | 0.55 | 45 | 24.75 |
|  |  | Total |  |  | 45 |

###### CFRPGE80L10 L1000

**CFRPGE80L1015** m² Conducto CONAIRE PIB FIRE PROTECT 80 mm L1000 rectangular 15 pct fig pared simple galva
Precio: 45
Fabricación y suministro de conductos premontados CONAIRE PIB FIRE - PROTECT-S de geometría rectangular con lado mayor hasta 1000 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (15%) de figuras, premontaje en fabrica, certificado de fabricación, certificado de resistencia al fuego y marcado CE.

| Código | Ud | Descripción | Rendimiento | Precio | Importe |
|---|---|---|---|---|---|
| PIBFISAL80L10 | m² | M2 TRAMO RECTO PIB FIRE PROTECT S-80 L1000 CONAIRE | 0.85 | 45 | 38.25 |
| PIBFISALF80L10 | m² | M2 FIGURA PIB FIRE PROTECT S-80 L1000 CONAIRE | 0.15 | 45 | 6.75 |
|  |  | Total |  |  | 45 |

**CFRPGE80L1025** m² Conducto CONAIRE PIB FIRE PROTECT 80 mm L1000 rectangular 25 pct fig pared simple galva
Precio: 45
Fabricación y suministro de conductos premontados CONAIRE PIB FIRE - PROTECT-S de geometría rectangular con lado mayor hasta 1000 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (25%) de figuras, premontaje en fabrica, certificado de fabricación, certificado de resistencia al fuego y marcado CE.

| Código | Ud | Descripción | Rendimiento | Precio | Importe |
|---|---|---|---|---|---|
| PIBFISAL80L10 | m² | M2 TRAMO RECTO PIB FIRE PROTECT S-80 L1000 CONAIRE | 0.75 | 45 | 33.75 |
| PIBFISALF80L10 | m² | M2 FIGURA PIB FIRE PROTECT S-80 L1000 CONAIRE | 0.25 | 45 | 11.25 |
|  |  | Total |  |  | 45 |

**CFRPGE80L1035** m² Conducto CONAIRE PIB FIRE PROTECT 80 mm L1000 rectangular 35 pct fig pared simple galva
Precio: 45
Fabricación y suministro de conductos premontados CONAIRE PIB FIRE - PROTECT-S de geometría rectangular con lado mayor hasta 1000 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (35%) de figuras, premontaje en fabrica, certificado de fabricación, certificado de resistencia al fuego y marcado CE.

| Código | Ud | Descripción | Rendimiento | Precio | Importe |
|---|---|---|---|---|---|
| PIBFISAL80L10 | m² | M2 TRAMO RECTO PIB FIRE PROTECT S-80 L1000 CONAIRE | 0.65 | 45 | 29.25 |
| PIBFISALF80L10 | m² | M2 FIGURA PIB FIRE PROTECT S-80 L1000 CONAIRE | 0.35 | 45 | 15.75 |
|  |  | Total |  |  | 45 |

**CFRPGE80L1045** m² Conducto CONAIRE PIB FIRE PROTECT 80 mm L1000 rectangular 45 pct fig pared simple galva
Precio: 45
Fabricación y suministro de conductos premontados CONAIRE PIB FIRE - PROTECT-S de geometría rectangular con lado mayor hasta 1000 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (45%) de figuras, premontaje en fabrica, certificado de fabricación, certificado de resistencia al fuego y marcado CE.

| Código | Ud | Descripción | Rendimiento | Precio | Importe |
|---|---|---|---|---|---|
| PIBFISAL80L10 | m² | M2 TRAMO RECTO PIB FIRE PROTECT S-80 L1000 CONAIRE | 0.55 | 45 | 24.75 |
| PIBFISALF80L10 | m² | M2 FIGURA PIB FIRE PROTECT S-80 L1000 CONAIRE | 0.45 | 45 | 20.25 |
|  |  | Total |  |  | 45 |

**CFRPGE80L1055** m² Conducto CONAIRE PIB FIRE PROTECT 80 mm L1000 rectangular 55 pct fig pared simple galva
Precio: 45
Fabricación y suministro de conductos premontados CONAIRE PIB FIRE - PROTECT-S de geometría rectangular con lado mayor hasta 1000 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (55%) de figuras, premontaje en fabrica, certificado de fabricación, certificado de resistencia al fuego y marcado CE.

| Código | Ud | Descripción | Rendimiento | Precio | Importe |
|---|---|---|---|---|---|
| PIBFISAL80L10 | m² | M2 TRAMO RECTO PIB FIRE PROTECT S-80 L1000 CONAIRE | 0.45 | 45 | 20.25 |
| PIBFISALF80L10 | m² | M2 FIGURA PIB FIRE PROTECT S-80 L1000 CONAIRE | 0.55 | 45 | 24.75 |
|  |  | Total |  |  | 45 |

###### CFRPGE80L12 L1250

**CFRPGE80L1215** m² Conducto CONAIRE PIB FIRE PROTECT 80 mm L1250 rectangular 15 pct fig pared simple galva
Precio: 45
Fabricación y suministro de conductos premontados CONAIRE PIB FIRE - PROTECT-S de geometría rectangular con lado mayor hasta 1250 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (15%) de figuras, premontaje en fabrica, certificado de fabricación, certificado de resistencia al fuego y marcado CE.

| Código | Ud | Descripción | Rendimiento | Precio | Importe |
|---|---|---|---|---|---|
| PIBFISAL80L12 | m² | M2 TRAMO RECTO PIB FIRE PROTECT S-80 L1250 CONAIRE | 0.85 | 45 | 38.25 |
| PIBFISALF80L12 | m² | M2 FIGURA PIB FIRE PROTECT S-80 L1250 CONAIRE | 0.15 | 45 | 6.75 |
|  |  | Total |  |  | 45 |

**CFRPGE80L1225** m² Conducto CONAIRE PIB FIRE PROTECT 80 mm L1250 rectangular 25 pct fig pared simple galva
Precio: 45
Fabricación y suministro de conductos premontados CONAIRE PIB FIRE - PROTECT-S de geometría rectangular con lado mayor hasta 1250 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (25%) de figuras, premontaje en fabrica, certificado de fabricación, certificado de resistencia al fuego y marcado CE.

| Código | Ud | Descripción | Rendimiento | Precio | Importe |
|---|---|---|---|---|---|
| PIBFISAL80L12 | m² | M2 TRAMO RECTO PIB FIRE PROTECT S-80 L1250 CONAIRE | 0.75 | 45 | 33.75 |
| PIBFISALF80L12 | m² | M2 FIGURA PIB FIRE PROTECT S-80 L1250 CONAIRE | 0.25 | 45 | 11.25 |
|  |  | Total |  |  | 45 |

**CFRPGE80L1235** m² Conducto CONAIRE PIB FIRE PROTECT 80 mm L1250 rectangular 35 pct fig pared simple galva
Precio: 45
Fabricación y suministro de conductos premontados CONAIRE PIB FIRE - PROTECT-S de geometría rectangular con lado mayor hasta 1250 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (35%) de figuras, premontaje en fabrica, certificado de fabricación, certificado de resistencia al fuego y marcado CE.

| Código | Ud | Descripción | Rendimiento | Precio | Importe |
|---|---|---|---|---|---|
| PIBFISAL80L12 | m² | M2 TRAMO RECTO PIB FIRE PROTECT S-80 L1250 CONAIRE | 0.65 | 45 | 29.25 |
| PIBFISALF80L12 | m² | M2 FIGURA PIB FIRE PROTECT S-80 L1250 CONAIRE | 0.35 | 45 | 15.75 |
|  |  | Total |  |  | 45 |

**CFRPGE80L1245** m² Conducto CONAIRE PIB FIRE PROTECT 80 mm L1250 rectangular 45 pct fig pared simple galva
Precio: 45
Fabricación y suministro de conductos premontados CONAIRE PIB FIRE - PROTECT-S de geometría rectangular con lado mayor hasta 1250 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (45%) de figuras, premontaje en fabrica, certificado de fabricación, certificado de resistencia al fuego y marcado CE.

| Código | Ud | Descripción | Rendimiento | Precio | Importe |
|---|---|---|---|---|---|
| PIBFISAL80L12 | m² | M2 TRAMO RECTO PIB FIRE PROTECT S-80 L1250 CONAIRE | 0.55 | 45 | 24.75 |
| PIBFISALF80L12 | m² | M2 FIGURA PIB FIRE PROTECT S-80 L1250 CONAIRE | 0.45 | 45 | 20.25 |
|  |  | Total |  |  | 45 |

**CFRPGE80L1255** m² Conducto CONAIRE PIB FIRE PROTECT 80 mm L1250 rectangular 55 pct fig pared simple galva
Precio: 45
Fabricación y suministro de conductos premontados CONAIRE PIB FIRE - PROTECT-S de geometría rectangular con lado mayor hasta 1250 mm tipo pared simple de acero galvanizado de 0,8 mm de espesor, calidad DX51D-Z250/275, incorpora sistema de unión entre tramos rectos y figuras por medio de Perfil Integral Brida el cual le confiere una estanqueidad al aire CLASE B2, incluye en la cara exterior del conducto un recubrimiento con lana mineral ULTIMATE PROTECT SLAB 4.0 de 80 mm de espesor fijado por medio de clavos electrosoldados y tornillos helicoidales, lo que le confiere una resistencia al fuego a determinar segun memoria tecnica del fabricante bajo la norma de ensayo EN- 1366 - 1 y UNE-EN 1507: 2007 para el multisector. Incluye parte proporcional estimada del (55%) de figuras, premontaje en fabrica, certificado de fabricación, certificado de resistencia al fuego y marcado CE.

| Código | Ud | Descripción | Rendimiento | Precio | Importe |
|---|---|---|---|---|---|
| PIBFISAL80L12 | m² | M2 TRAMO RECTO PIB FIRE PROTECT S-80 L1250 CONAIRE | 0.45 | 45 | 20.25 |
| PIBFISALF80L12 | m² | M2 FIGURA PIB FIRE PROTECT S-80 L1250 CONAIRE | 0.55 | 45 | 24.75 |
|  |  | Total |  |  | 45 |

###### 040104010306 90 mm

###### CFRPGE90L4 L400

**CFRPGE90L415** m² Conducto CONAIRE PIB FIRE PROTECT 90 mm L400 rectangular 15 pct fig pared simple galva
Precio: 45
Fabricación y suministro de conductos premontados CONAIRE PIB FIRE - PROTECT-S de geometría rectangular con lado mayor hasta 400 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (15%) de figuras, premontaje en fabrica, certificado de fabricación, certificado de resistencia al fuego y marcado CE.

| Código | Ud | Descripción | Rendimiento | Precio | Importe |
|---|---|---|---|---|---|
| PIBFISAL90L4 | m² | M2 TRAMO RECTO PIB FIRE PROTECT S-90 L400 CONAIRE | 0.85 | 45 | 38.25 |
| PIBFISALF90L4 | m² | M2 FIGURA PIB FIRE PROTECT S-90 L400 CONAIRE | 0.15 | 45 | 6.75 |
|  |  | Total |  |  | 45 |

**CFRPGE90L425** m² Conducto CONAIRE PIB FIRE PROTECT 90 mm L400 rectangular 25 pct fig pared simple galva
Precio: 45
Fabricación y suministro de conductos premontados CONAIRE PIB FIRE - PROTECT-S de geometría rectangular con lado mayor hasta 400 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (25%) de figuras, premontaje en fabrica, certificado de fabricación, certificado de resistencia al fuego y marcado CE.

| Código | Ud | Descripción | Rendimiento | Precio | Importe |
|---|---|---|---|---|---|
| PIBFISAL90L4 | m² | M2 TRAMO RECTO PIB FIRE PROTECT S-90 L400 CONAIRE | 0.75 | 45 | 33.75 |
| PIBFISALF90L4 | m² | M2 FIGURA PIB FIRE PROTECT S-90 L400 CONAIRE | 0.25 | 45 | 11.25 |
|  |  | Total |  |  | 45 |

**CFRPGE90L435** m² Conducto CONAIRE PIB FIRE PROTECT 90 mm L400 rectangular 35 pct fig pared simple galva
Precio: 45
Fabricación y suministro de conductos premontados CONAIRE PIB FIRE - PROTECT-S de geometría rectangular con lado mayor hasta 400 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (35%) de figuras, premontaje en fabrica, certificado de fabricación, certificado de resistencia al fuego y marcado CE.

| Código | Ud | Descripción | Rendimiento | Precio | Importe |
|---|---|---|---|---|---|
| PIBFISAL90L4 | m² | M2 TRAMO RECTO PIB FIRE PROTECT S-90 L400 CONAIRE | 0.65 | 45 | 29.25 |
| PIBFISALF90L4 | m² | M2 FIGURA PIB FIRE PROTECT S-90 L400 CONAIRE | 0.35 | 45 | 15.75 |
|  |  | Total |  |  | 45 |

**CFRPGE90L445** m² Conducto CONAIRE PIB FIRE PROTECT 90 mm L400 rectangular 45 pct fig pared simple galva
Precio: 45
Fabricación y suministro de conductos premontados CONAIRE PIB FIRE - PROTECT-S de geometría rectangular con lado mayor hasta 400 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (45%) de figuras, premontaje en fabrica, certificado de fabricación, certificado de resistencia al fuego y marcado CE.

| Código | Ud | Descripción | Rendimiento | Precio | Importe |
|---|---|---|---|---|---|
| PIBFISAL90L4 | m² | M2 TRAMO RECTO PIB FIRE PROTECT S-90 L400 CONAIRE | 0.55 | 45 | 24.75 |
| PIBFISALF90L4 | m² | M2 FIGURA PIB FIRE PROTECT S-90 L400 CONAIRE | 0.45 | 45 | 20.25 |
|  |  | Total |  |  | 45 |

**CFRPGE90L455** m² Conducto CONAIRE PIB FIRE PROTECT 90 mm L400 rectangular 55 pct fig pared simple galva
Precio: 45
Fabricación y suministro de conductos premontados CONAIRE PIB FIRE - PROTECT-S de geometría rectangular con lado mayor hasta 400 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (55%) de figuras, premontaje en fabrica, certificado de fabricación, certificado de resistencia al fuego y marcado CE.

| Código | Ud | Descripción | Rendimiento | Precio | Importe |
|---|---|---|---|---|---|
| PIBFISAL90L4 | m² | M2 TRAMO RECTO PIB FIRE PROTECT S-90 L400 CONAIRE | 0.45 | 45 | 20.25 |
| PIBFISALF90L4 | m² | M2 FIGURA PIB FIRE PROTECT S-90 L400 CONAIRE | 0.55 | 45 | 24.75 |
|  |  | Total |  |  | 45 |

###### CFRPGE90L7 L700

**CFRPGE90L715** m² Conducto CONAIRE PIB FIRE PROTECT 90 mm L700 rectangular 15 pct fig pared simple galva
Precio: 45
Fabricación y suministro de conductos premontados CONAIRE PIB FIRE - PROTECT-S de geometría rectangular con lado mayor hasta 700 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (15%) de figuras, premontaje en fabrica, certificado de fabricación, certificado de resistencia al fuego y marcado CE.

| Código | Ud | Descripción | Rendimiento | Precio | Importe |
|---|---|---|---|---|---|
| PIBFISAL90L7 | m² | M2 TRAMO RECTO PIB FIRE PROTECT S-90 L700 CONAIRE | 0.85 | 45 | 38.25 |
| PIBFISALF90L7 | m² | M2 FIGURA PIB FIRE PROTECT S-90 L700 CONAIRE | 0.15 | 45 | 6.75 |
|  |  | Total |  |  | 45 |

**CFRPGE90L725** m² Conducto CONAIRE PIB FIRE PROTECT 90 mm L700 rectangular 25 pct fig pared simple galva
Precio: 45
Fabricación y suministro de conductos premontados CONAIRE PIB FIRE - PROTECT-S de geometría rectangular con lado mayor hasta 700 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (25%) de figuras, premontaje en fabrica, certificado de fabricación, certificado de resistencia al fuego y marcado CE.

| Código | Ud | Descripción | Rendimiento | Precio | Importe |
|---|---|---|---|---|---|
| PIBFISAL90L7 | m² | M2 TRAMO RECTO PIB FIRE PROTECT S-90 L700 CONAIRE | 0.75 | 45 | 33.75 |
| PIBFISALF90L7 | m² | M2 FIGURA PIB FIRE PROTECT S-90 L700 CONAIRE | 0.25 | 45 | 11.25 |
|  |  | Total |  |  | 45 |

**CFRPGE90L735** m² Conducto CONAIRE PIB FIRE PROTECT 90 mm L700 rectangular 35 pct fig pared simple galva
Precio: 45
Fabricación y suministro de conductos premontados CONAIRE PIB FIRE - PROTECT-S de geometría rectangular con lado mayor hasta 700 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (35%) de figuras, premontaje en fabrica, certificado de fabricación, certificado de resistencia al fuego y marcado CE.

| Código | Ud | Descripción | Rendimiento | Precio | Importe |
|---|---|---|---|---|---|
| PIBFISAL90L7 | m² | M2 TRAMO RECTO PIB FIRE PROTECT S-90 L700 CONAIRE | 0.65 | 45 | 29.25 |
| PIBFISALF90L7 | m² | M2 FIGURA PIB FIRE PROTECT S-90 L700 CONAIRE | 0.35 | 45 | 15.75 |
|  |  | Total |  |  | 45 |

**CFRPGE90L745** m² Conducto CONAIRE PIB FIRE PROTECT 90 mm L700 rectangular 45 pct fig pared simple galva
Precio: 45
Fabricación y suministro de conductos premontados CONAIRE PIB FIRE - PROTECT-S de geometría rectangular con lado mayor hasta 700 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (45%) de figuras, premontaje en fabrica, certificado de fabricación, certificado de resistencia al fuego y marcado CE.

| Código | Ud | Descripción | Rendimiento | Precio | Importe |
|---|---|---|---|---|---|
| PIBFISAL90L7 | m² | M2 TRAMO RECTO PIB FIRE PROTECT S-90 L700 CONAIRE | 0.55 | 45 | 24.75 |
| PIBFISALF90L7 | m² | M2 FIGURA PIB FIRE PROTECT S-90 L700 CONAIRE | 0.45 | 45 | 20.25 |
|  |  | Total |  |  | 45 |

**CFRPGE90L755** m² Conducto CONAIRE PIB FIRE PROTECT 90 mm L700 rectangular 55 pct fig pared simple galva
Precio: 45
Fabricación y suministro de conductos premontados CONAIRE PIB FIRE - PROTECT-S de geometría rectangular con lado mayor hasta 700 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (55%) de figuras, premontaje en fabrica, certificado de fabricación, certificado de resistencia al fuego y marcado CE.

| Código | Ud | Descripción | Rendimiento | Precio | Importe |
|---|---|---|---|---|---|
| PIBFISAL90L7 | m² | M2 TRAMO RECTO PIB FIRE PROTECT S-90 L700 CONAIRE | 0.45 | 45 | 20.25 |
| PIBFISALF90L7 | m² | M2 FIGURA PIB FIRE PROTECT S-90 L700 CONAIRE | 0.55 | 45 | 24.75 |
|  |  | Total |  |  | 45 |

###### CFRPGE90L10 L1000

**CFRPGE90L1015** m² Conducto CONAIRE PIB FIRE PROTECT 90 mm L1000 rectangular 15 pct fig pared simple galva
Precio: 45
Fabricación y suministro de conductos premontados CONAIRE PIB FIRE - PROTECT-S de geometría rectangular con lado mayor hasta 1000 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (15%) de figuras, premontaje en fabrica, certificado de fabricación, certificado de resistencia al fuego y marcado CE.

| Código | Ud | Descripción | Rendimiento | Precio | Importe |
|---|---|---|---|---|---|
| PIBFISAL90L10 | m² | M2 TRAMO RECTO PIB FIRE PROTECT S-90 L1000 CONAIRE | 0.85 | 45 | 38.25 |
| PIBFISALF90L10 | m² | M2 FIGURA PIB FIRE PROTECT S-90 L1000 CONAIRE | 0.15 | 45 | 6.75 |
|  |  | Total |  |  | 45 |

**CFRPGE90L1025** m² Conducto CONAIRE PIB FIRE PROTECT 90 mm L1000 rectangular 25 pct fig pared simple galva
Precio: 45
Fabricación y suministro de conductos premontados CONAIRE PIB FIRE - PROTECT-S de geometría rectangular con lado mayor hasta 1000 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (25%) de figuras, premontaje en fabrica, certificado de fabricación, certificado de resistencia al fuego y marcado CE.

| Código | Ud | Descripción | Rendimiento | Precio | Importe |
|---|---|---|---|---|---|
| PIBFISAL90L10 | m² | M2 TRAMO RECTO PIB FIRE PROTECT S-90 L1000 CONAIRE | 0.75 | 45 | 33.75 |
| PIBFISALF90L10 | m² | M2 FIGURA PIB FIRE PROTECT S-90 L1000 CONAIRE | 0.25 | 45 | 11.25 |
|  |  | Total |  |  | 45 |

**CFRPGE90L1035** m² Conducto CONAIRE PIB FIRE PROTECT 90 mm L1000 rectangular 35 pct fig pared simple galva
Precio: 45
Fabricación y suministro de conductos premontados CONAIRE PIB FIRE - PROTECT-S de geometría rectangular con lado mayor hasta 1000 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (35%) de figuras, premontaje en fabrica, certificado de fabricación, certificado de resistencia al fuego y marcado CE.

| Código | Ud | Descripción | Rendimiento | Precio | Importe |
|---|---|---|---|---|---|
| PIBFISAL90L10 | m² | M2 TRAMO RECTO PIB FIRE PROTECT S-90 L1000 CONAIRE | 0.65 | 45 | 29.25 |
| PIBFISALF90L10 | m² | M2 FIGURA PIB FIRE PROTECT S-90 L1000 CONAIRE | 0.35 | 45 | 15.75 |
|  |  | Total |  |  | 45 |

**CFRPGE90L1045** m² Conducto CONAIRE PIB FIRE PROTECT 90 mm L1000 rectangular 45 pct fig pared simple galva
Precio: 45
Fabricación y suministro de conductos premontados CONAIRE PIB FIRE - PROTECT-S de geometría rectangular con lado mayor hasta 1000 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (45%) de figuras, premontaje en fabrica, certificado de fabricación, certificado de resistencia al fuego y marcado CE.

| Código | Ud | Descripción | Rendimiento | Precio | Importe |
|---|---|---|---|---|---|
| PIBFISAL90L10 | m² | M2 TRAMO RECTO PIB FIRE PROTECT S-90 L1000 CONAIRE | 0.55 | 45 | 24.75 |
| PIBFISALF90L10 | m² | M2 FIGURA PIB FIRE PROTECT S-90 L1000 CONAIRE | 0.45 | 45 | 20.25 |
|  |  | Total |  |  | 45 |

**CFRPGE90L1055** m² Conducto CONAIRE PIB FIRE PROTECT 90 mm L1000 rectangular 55 pct fig pared simple galva
Precio: 45
Fabricación y suministro de conductos premontados CONAIRE PIB FIRE - PROTECT-S de geometría rectangular con lado mayor hasta 1000 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (55%) de figuras, premontaje en fabrica, certificado de fabricación, certificado de resistencia al fuego y marcado CE.

| Código | Ud | Descripción | Rendimiento | Precio | Importe |
|---|---|---|---|---|---|
| PIBFISAL90L10 | m² | M2 TRAMO RECTO PIB FIRE PROTECT S-90 L1000 CONAIRE | 0.45 | 45 | 20.25 |
| PIBFISALF90L10 | m² | M2 FIGURA PIB FIRE PROTECT S-90 L1000 CONAIRE | 0.55 | 45 | 24.75 |
|  |  | Total |  |  | 45 |

###### CFRPGE90L12 L1250

**CFRPGE90L1215** m² Conducto CONAIRE PIB FIRE PROTECT 90 mm L1250 rectangular 15 pct fig pared simple galva
Precio: 45
Fabricación y suministro de conductos premontados CONAIRE PIB FIRE - PROTECT-S de geometría rectangular con lado mayor hasta 1250 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (15%) de figuras, premontaje en fabrica, certificado de fabricación, certificado de resistencia al fuego y marcado CE.

| Código | Ud | Descripción | Rendimiento | Precio | Importe |
|---|---|---|---|---|---|
| PIBFISAL90L12 | m² | M2 TRAMO RECTO PIB FIRE PROTECT S-90 L1250 CONAIRE | 0.85 | 45 | 38.25 |
| PIBFISALF90L12 | m² | M2 FIGURA PIB FIRE PROTECT S-90 L1250 CONAIRE | 0.15 | 45 | 6.75 |
|  |  | Total |  |  | 45 |

**CFRPGE90L1225** m² Conducto CONAIRE PIB FIRE PROTECT 90 mm L1250 rectangular 25 pct fig pared simple galva
Precio: 45
Fabricación y suministro de conductos premontados CONAIRE PIB FIRE - PROTECT-S de geometría rectangular con lado mayor hasta 1250 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (25%) de figuras, premontaje en fabrica, certificado de fabricación, certificado de resistencia al fuego y marcado CE.

| Código | Ud | Descripción | Rendimiento | Precio | Importe |
|---|---|---|---|---|---|
| PIBFISAL90L12 | m² | M2 TRAMO RECTO PIB FIRE PROTECT S-90 L1250 CONAIRE | 0.75 | 45 | 33.75 |
| PIBFISALF90L12 | m² | M2 FIGURA PIB FIRE PROTECT S-90 L1250 CONAIRE | 0.25 | 45 | 11.25 |
|  |  | Total |  |  | 45 |

**CFRPGE90L1235** m² Conducto CONAIRE PIB FIRE PROTECT 90 mm L1250 rectangular 35 pct fig pared simple galva
Precio: 45
Fabricación y suministro de conductos premontados CONAIRE PIB FIRE - PROTECT-S de geometría rectangular con lado mayor hasta 1250 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (35%) de figuras, premontaje en fabrica, certificado de fabricación, certificado de resistencia al fuego y marcado CE.

| Código | Ud | Descripción | Rendimiento | Precio | Importe |
|---|---|---|---|---|---|
| PIBFISAL90L12 | m² | M2 TRAMO RECTO PIB FIRE PROTECT S-90 L1250 CONAIRE | 0.65 | 45 | 29.25 |
| PIBFISALF90L12 | m² | M2 FIGURA PIB FIRE PROTECT S-90 L1250 CONAIRE | 0.35 | 45 | 15.75 |
|  |  | Total |  |  | 45 |

**CFRPGE90L1245** m² Conducto CONAIRE PIB FIRE PROTECT 90 mm L1250 rectangular 45 pct fig pared simple galva
Precio: 45
Fabricación y suministro de conductos premontados CONAIRE PIB FIRE - PROTECT-S de geometría rectangular con lado mayor hasta 1250 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (45%) de figuras, premontaje en fabrica, certificado de fabricación, certificado de resistencia al fuego y marcado CE.

| Código | Ud | Descripción | Rendimiento | Precio | Importe |
|---|---|---|---|---|---|
| PIBFISAL90L12 | m² | M2 TRAMO RECTO PIB FIRE PROTECT S-90 L1250 CONAIRE | 0.55 | 45 | 24.75 |
| PIBFISALF90L12 | m² | M2 FIGURA PIB FIRE PROTECT S-90 L1250 CONAIRE | 0.45 | 45 | 20.25 |
|  |  | Total |  |  | 45 |

**CFRPGE90L1255** m² Conducto CONAIRE PIB FIRE PROTECT 90 mm L1250 rectangular 55 pct fig pared simple galva
Precio: 45
Fabricación y suministro de conductos premontados CONAIRE PIB FIRE - PROTECT-S de geometría rectangular con lado mayor hasta 1250 mm tipo pared simple de acero galvanizado de 0,8 mm de espesor, calidad DX51D-Z250/275, incorpora sistema de unión entre tramos rectos y figuras por medio de Perfil Integral Brida el cual le confiere una estanqueidad al aire CLASE B2, incluye en la cara exterior del conducto un recubrimiento con lana mineral ULTIMATE PROTECT SLAB 4.0 de 90 mm de espesor fijado por medio de clavos electrosoldados y tornillos helicoidales, lo que le confiere una resistencia al fuego a determinar segun memoria tecnica del fabricante bajo la norma de ensayo EN- 1366 - 1 y UNE-EN 1507: 2007 para el multisector. Incluye parte proporcional estimada del (55%) de figuras, premontaje en fabrica, certificado de fabricación, certificado de resistencia al fuego y marcado CE.

| Código | Ud | Descripción | Rendimiento | Precio | Importe |
|---|---|---|---|---|---|
| PIBFISAL90L12 | m² | M2 TRAMO RECTO PIB FIRE PROTECT S-90 L1250 CONAIRE | 0.45 | 45 | 20.25 |
| PIBFISALF90L12 | m² | M2 FIGURA PIB FIRE PROTECT S-90 L1250 CONAIRE | 0.55 | 45 | 24.75 |
|  |  | Total |  |  | 45 |

###### 040104010307 100 mm

###### CFRPGE100L4 L400

**CFRPGE100L415** m² Conducto CONAIRE PIB FIRE PROTECT 100 mm L400 rectangular 15 pct fig pared simple galva
Precio: 45
Fabricación y suministro de conductos premontados CONAIRE PIB FIRE - PROTECT-S de geometría rectangular con lado mayor hasta 400 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (15%) de figuras, premontaje en fabrica, certificado de fabricación, certificado de resistencia al fuego y marcado CE.

| Código | Ud | Descripción | Rendimiento | Precio | Importe |
|---|---|---|---|---|---|
| PIBFISAL100L4 | m² | M2 TRAMO RECTO PIB FIRE PROTECT S-100 L400 CONAIRE | 0.85 | 45 | 38.25 |
| PIBFISALF100L4 | m² | M2 FIGURA PIB FIRE PROTECT S-100 L400 CONAIRE | 0.15 | 45 | 6.75 |
|  |  | Total |  |  | 45 |

**CFRPGE100L425** m² Conducto CONAIRE PIB FIRE PROTECT 100 mm L400 rectangular 25 pct fig pared simple galva
Precio: 45
Fabricación y suministro de conductos premontados CONAIRE PIB FIRE - PROTECT-S de geometría rectangular con lado mayor hasta 400 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (25%) de figuras, premontaje en fabrica, certificado de fabricación, certificado de resistencia al fuego y marcado CE.

| Código | Ud | Descripción | Rendimiento | Precio | Importe |
|---|---|---|---|---|---|
| PIBFISAL100L4 | m² | M2 TRAMO RECTO PIB FIRE PROTECT S-100 L400 CONAIRE | 0.75 | 45 | 33.75 |
| PIBFISALF100L4 | m² | M2 FIGURA PIB FIRE PROTECT S-100 L400 CONAIRE | 0.25 | 45 | 11.25 |
|  |  | Total |  |  | 45 |

**CFRPGE100L435** m² Conducto CONAIRE PIB FIRE PROTECT 100 mm L400 rectangular 35 pct fig pared simple galva
Precio: 45
Fabricación y suministro de conductos premontados CONAIRE PIB FIRE - PROTECT-S de geometría rectangular con lado mayor hasta 400 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (35%) de figuras, premontaje en fabrica, certificado de fabricación, certificado de resistencia al fuego y marcado CE.

| Código | Ud | Descripción | Rendimiento | Precio | Importe |
|---|---|---|---|---|---|
| PIBFISAL100L4 | m² | M2 TRAMO RECTO PIB FIRE PROTECT S-100 L400 CONAIRE | 0.65 | 45 | 29.25 |
| PIBFISALF100L4 | m² | M2 FIGURA PIB FIRE PROTECT S-100 L400 CONAIRE | 0.35 | 45 | 15.75 |
|  |  | Total |  |  | 45 |

**CFRPGE100L445** m² Conducto CONAIRE PIB FIRE PROTECT 100 mm L400 rectangular 45 pct fig pared simple galva
Precio: 45
Fabricación y suministro de conductos premontados CONAIRE PIB FIRE - PROTECT-S de geometría rectangular con lado mayor hasta 400 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (45%) de figuras, premontaje en fabrica, certificado de fabricación, certificado de resistencia al fuego y marcado CE.

| Código | Ud | Descripción | Rendimiento | Precio | Importe |
|---|---|---|---|---|---|
| PIBFISAL100L4 | m² | M2 TRAMO RECTO PIB FIRE PROTECT S-100 L400 CONAIRE | 0.55 | 45 | 24.75 |
| PIBFISALF100L4 | m² | M2 FIGURA PIB FIRE PROTECT S-100 L400 CONAIRE | 0.45 | 45 | 20.25 |
|  |  | Total |  |  | 45 |

**CFRPGE100L455** m² Conducto CONAIRE PIB FIRE PROTECT 100 mm L400 rectangular 55 pct fig pared simple galva
Precio: 45
Fabricación y suministro de conductos premontados CONAIRE PIB FIRE - PROTECT-S de geometría rectangular con lado mayor hasta 400 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (55%) de figuras, premontaje en fabrica, certificado de fabricación, certificado de resistencia al fuego y marcado CE.

| Código | Ud | Descripción | Rendimiento | Precio | Importe |
|---|---|---|---|---|---|
| PIBFISAL100L4 | m² | M2 TRAMO RECTO PIB FIRE PROTECT S-100 L400 CONAIRE | 0.45 | 45 | 20.25 |
| PIBFISALF100L4 | m² | M2 FIGURA PIB FIRE PROTECT S-100 L400 CONAIRE | 0.55 | 45 | 24.75 |
|  |  | Total |  |  | 45 |

###### CFRPGE100L7 L700

**CFRPGE100L715** m² Conducto CONAIRE PIB FIRE PROTECT 100 mm L700 rectangular 15 pct fig pared simple galva
Precio: 45
Fabricación y suministro de conductos premontados CONAIRE PIB FIRE - PROTECT-S de geometría rectangular con lado mayor hasta 700 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (15%) de figuras, premontaje en fabrica, certificado de fabricación, certificado de resistencia al fuego y marcado CE.

| Código | Ud | Descripción | Rendimiento | Precio | Importe |
|---|---|---|---|---|---|
| PIBFISAL100L7 | m² | M2 TRAMO RECTO PIB FIRE PROTECT S-100 L700 CONAIRE | 0.85 | 45 | 38.25 |
| PIBFISALF100L7 | m² | M2 FIGURA PIB FIRE PROTECT S-100 L700 CONAIRE | 0.15 | 45 | 6.75 |
|  |  | Total |  |  | 45 |

**CFRPGE100L725** m² Conducto CONAIRE PIB FIRE PROTECT 100 mm L700 rectangular 25 pct fig pared simple galva
Precio: 45
Fabricación y suministro de conductos premontados CONAIRE PIB FIRE - PROTECT-S de geometría rectangular con lado mayor hasta 700 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (25%) de figuras, premontaje en fabrica, certificado de fabricación, certificado de resistencia al fuego y marcado CE.

| Código | Ud | Descripción | Rendimiento | Precio | Importe |
|---|---|---|---|---|---|
| PIBFISAL100L7 | m² | M2 TRAMO RECTO PIB FIRE PROTECT S-100 L700 CONAIRE | 0.75 | 45 | 33.75 |
| PIBFISALF100L7 | m² | M2 FIGURA PIB FIRE PROTECT S-100 L700 CONAIRE | 0.25 | 45 | 11.25 |
|  |  | Total |  |  | 45 |

**CFRPGE100L735** m² Conducto CONAIRE PIB FIRE PROTECT 100 mm L700 rectangular 35 pct fig pared simple galva
Precio: 45
Fabricación y suministro de conductos premontados CONAIRE PIB FIRE - PROTECT-S de geometría rectangular con lado mayor hasta 700 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (35%) de figuras, premontaje en fabrica, certificado de fabricación, certificado de resistencia al fuego y marcado CE.

| Código | Ud | Descripción | Rendimiento | Precio | Importe |
|---|---|---|---|---|---|
| PIBFISAL100L7 | m² | M2 TRAMO RECTO PIB FIRE PROTECT S-100 L700 CONAIRE | 0.65 | 45 | 29.25 |
| PIBFISALF100L7 | m² | M2 FIGURA PIB FIRE PROTECT S-100 L700 CONAIRE | 0.35 | 45 | 15.75 |
|  |  | Total |  |  | 45 |

**CFRPGE100L745** m² Conducto CONAIRE PIB FIRE PROTECT 100 mm L700 rectangular 45 pct fig pared simple galva
Precio: 45
Fabricación y suministro de conductos premontados CONAIRE PIB FIRE - PROTECT-S de geometría rectangular con lado mayor hasta 700 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (45%) de figuras, premontaje en fabrica, certificado de fabricación, certificado de resistencia al fuego y marcado CE.

| Código | Ud | Descripción | Rendimiento | Precio | Importe |
|---|---|---|---|---|---|
| PIBFISAL100L7 | m² | M2 TRAMO RECTO PIB FIRE PROTECT S-100 L700 CONAIRE | 0.55 | 45 | 24.75 |
| PIBFISALF100L7 | m² | M2 FIGURA PIB FIRE PROTECT S-100 L700 CONAIRE | 0.45 | 45 | 20.25 |
|  |  | Total |  |  | 45 |

**CFRPGE100L755** m² Conducto CONAIRE PIB FIRE PROTECT 100 mm L700 rectangular 55 pct fig pared simple galva
Precio: 45
Fabricación y suministro de conductos premontados CONAIRE PIB FIRE - PROTECT-S de geometría rectangular con lado mayor hasta 700 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (55%) de figuras, premontaje en fabrica, certificado de fabricación, certificado de resistencia al fuego y marcado CE.

| Código | Ud | Descripción | Rendimiento | Precio | Importe |
|---|---|---|---|---|---|
| PIBFISAL100L7 | m² | M2 TRAMO RECTO PIB FIRE PROTECT S-100 L700 CONAIRE | 0.45 | 45 | 20.25 |
| PIBFISALF100L7 | m² | M2 FIGURA PIB FIRE PROTECT S-100 L700 CONAIRE | 0.55 | 45 | 24.75 |
|  |  | Total |  |  | 45 |

###### CFRPGE100L10 L1000

**CFRPGE100L1015** m² Conducto CONAIRE PIB FIRE PROTECT 100 mm L1000 rectangular 15 pct fig pared simple galva
Precio: 45
Fabricación y suministro de conductos premontados CONAIRE PIB FIRE - PROTECT-S de geometría rectangular con lado mayor hasta 1000 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (15%) de figuras, premontaje en fabrica, certificado de fabricación, certificado de resistencia al fuego y marcado CE.

| Código | Ud | Descripción | Rendimiento | Precio | Importe |
|---|---|---|---|---|---|
| PIBFISAL100L10 | m² | M2 TRAMO RECTO PIB FIRE PROTECT S-100 L1000 CONAIRE | 0.85 | 45 | 38.25 |
| PIBFISALF100L10 | m² | M2 FIGURA PIB FIRE PROTECT S-100 L1000 CONAIRE | 0.15 | 45 | 6.75 |
|  |  | Total |  |  | 45 |

**CFRPGE100L1025** m² Conducto CONAIRE PIB FIRE PROTECT 100 mm L1000 rectangular 25 pct fig pared simple galva
Precio: 45
Fabricación y suministro de conductos premontados CONAIRE PIB FIRE - PROTECT-S de geometría rectangular con lado mayor hasta 1000 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (25%) de figuras, premontaje en fabrica, certificado de fabricación, certificado de resistencia al fuego y marcado CE.

| Código | Ud | Descripción | Rendimiento | Precio | Importe |
|---|---|---|---|---|---|
| PIBFISAL100L10 | m² | M2 TRAMO RECTO PIB FIRE PROTECT S-100 L1000 CONAIRE | 0.75 | 45 | 33.75 |
| PIBFISALF100L10 | m² | M2 FIGURA PIB FIRE PROTECT S-100 L1000 CONAIRE | 0.25 | 45 | 11.25 |
|  |  | Total |  |  | 45 |

**CFRPGE100L1035** m² Conducto CONAIRE PIB FIRE PROTECT 100 mm L1000 rectangular 35 pct fig pared simple galva
Precio: 45
Fabricación y suministro de conductos premontados CONAIRE PIB FIRE - PROTECT-S de geometría rectangular con lado mayor hasta 1000 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (35%) de figuras, premontaje en fabrica, certificado de fabricación, certificado de resistencia al fuego y marcado CE.

| Código | Ud | Descripción | Rendimiento | Precio | Importe |
|---|---|---|---|---|---|
| PIBFISAL100L10 | m² | M2 TRAMO RECTO PIB FIRE PROTECT S-100 L1000 CONAIRE | 0.65 | 45 | 29.25 |
| PIBFISALF100L10 | m² | M2 FIGURA PIB FIRE PROTECT S-100 L1000 CONAIRE | 0.35 | 45 | 15.75 |
|  |  | Total |  |  | 45 |

**CFRPGE100L1045** m² Conducto CONAIRE PIB FIRE PROTECT 100 mm L1000 rectangular 45 pct fig pared simple galva
Precio: 45
Fabricación y suministro de conductos premontados CONAIRE PIB FIRE - PROTECT-S de geometría rectangular con lado mayor hasta 1000 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (45%) de figuras, premontaje en fabrica, certificado de fabricación, certificado de resistencia al fuego y marcado CE.

| Código | Ud | Descripción | Rendimiento | Precio | Importe |
|---|---|---|---|---|---|
| PIBFISAL100L10 | m² | M2 TRAMO RECTO PIB FIRE PROTECT S-100 L1000 CONAIRE | 0.55 | 45 | 24.75 |
| PIBFISALF100L10 | m² | M2 FIGURA PIB FIRE PROTECT S-100 L1000 CONAIRE | 0.45 | 45 | 20.25 |
|  |  | Total |  |  | 45 |

**CFRPGE100L1055** m² Conducto CONAIRE PIB FIRE PROTECT 100 mm L1000 rectangular 55 pct fig pared simple galva
Precio: 45
Fabricación y suministro de conductos premontados CONAIRE PIB FIRE - PROTECT-S de geometría rectangular con lado mayor hasta 1000 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (55%) de figuras, premontaje en fabrica, certificado de fabricación, certificado de resistencia al fuego y marcado CE.

| Código | Ud | Descripción | Rendimiento | Precio | Importe |
|---|---|---|---|---|---|
| PIBFISAL100L10 | m² | M2 TRAMO RECTO PIB FIRE PROTECT S-100 L1000 CONAIRE | 0.45 | 45 | 20.25 |
| PIBFISALF100L10 | m² | M2 FIGURA PIB FIRE PROTECT S-100 L1000 CONAIRE | 0.55 | 45 | 24.75 |
|  |  | Total |  |  | 45 |

###### CFRPGE100L12 L1250

**CFRPGE100L1215** m² Conducto CONAIRE PIB FIRE PROTECT 100 mm L1250 rectangular 15 pct fig pared simple galva
Precio: 45
Fabricación y suministro de conductos premontados CONAIRE PIB FIRE - PROTECT-S de geometría rectangular con lado mayor hasta 1250 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (15%) de figuras, premontaje en fabrica, certificado de fabricación, certificado de resistencia al fuego y marcado CE.

| Código | Ud | Descripción | Rendimiento | Precio | Importe |
|---|---|---|---|---|---|
| PIBFISAL100L12 | m² | M2 TRAMO RECTO PIB FIRE PROTECT S-100 L1250 CONAIRE | 0.85 | 45 | 38.25 |
| PIBFISALF100L12 | m² | M2 FIGURA PIB FIRE PROTECT S-100 L1250 CONAIRE | 0.15 | 45 | 6.75 |
|  |  | Total |  |  | 45 |

**CFRPGE100L1225** m² Conducto CONAIRE PIB FIRE PROTECT 100 mm L1250 rectangular 25 pct fig pared simple galva
Precio: 45
Fabricación y suministro de conductos premontados CONAIRE PIB FIRE - PROTECT-S de geometría rectangular con lado mayor hasta 1250 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (25%) de figuras, premontaje en fabrica, certificado de fabricación, certificado de resistencia al fuego y marcado CE.

| Código | Ud | Descripción | Rendimiento | Precio | Importe |
|---|---|---|---|---|---|
| PIBFISAL100L12 | m² | M2 TRAMO RECTO PIB FIRE PROTECT S-100 L1250 CONAIRE | 0.75 | 45 | 33.75 |
| PIBFISALF100L12 | m² | M2 FIGURA PIB FIRE PROTECT S-100 L1250 CONAIRE | 0.25 | 45 | 11.25 |
|  |  | Total |  |  | 45 |

**CFRPGE100L1235** m² Conducto CONAIRE PIB FIRE PROTECT 100 mm L1250 rectangular 35 pct fig pared simple galva
Precio: 45
Fabricación y suministro de conductos premontados CONAIRE PIB FIRE - PROTECT-S de geometría rectangular con lado mayor hasta 1250 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (35%) de figuras, premontaje en fabrica, certificado de fabricación, certificado de resistencia al fuego y marcado CE.

| Código | Ud | Descripción | Rendimiento | Precio | Importe |
|---|---|---|---|---|---|
| PIBFISAL100L12 | m² | M2 TRAMO RECTO PIB FIRE PROTECT S-100 L1250 CONAIRE | 0.65 | 45 | 29.25 |
| PIBFISALF100L12 | m² | M2 FIGURA PIB FIRE PROTECT S-100 L1250 CONAIRE | 0.35 | 45 | 15.75 |
|  |  | Total |  |  | 45 |

**CFRPGE100L1245** m² Conducto CONAIRE PIB FIRE PROTECT 100 mm L1250 rectangular 45 pct fig pared simple galva
Precio: 45
Fabricación y suministro de conductos premontados CONAIRE PIB FIRE - PROTECT-S de geometría rectangular con lado mayor hasta 1250 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (45%) de figuras, premontaje en fabrica, certificado de fabricación, certificado de resistencia al fuego y marcado CE.

| Código | Ud | Descripción | Rendimiento | Precio | Importe |
|---|---|---|---|---|---|
| PIBFISAL100L12 | m² | M2 TRAMO RECTO PIB FIRE PROTECT S-100 L1250 CONAIRE | 0.55 | 45 | 24.75 |
| PIBFISALF100L12 | m² | M2 FIGURA PIB FIRE PROTECT S-100 L1250 CONAIRE | 0.45 | 45 | 20.25 |
|  |  | Total |  |  | 45 |

**CFRPGE100L1255** m² Conducto CONAIRE PIB FIRE PROTECT 100 mm L1250 rectangular 55 pct fig pared simple galva
Precio: 45
Fabricación y suministro de conductos premontados CONAIRE PIB FIRE - PROTECT-S de geometría rectangular con lado mayor hasta 1250 mm tipo pared simple de acero galvanizado de 0,8 mm de espesor, calidad DX51D-Z250/275, incorpora sistema de unión entre tramos rectos y figuras por medio de Perfil Integral Brida el cual le confiere una estanqueidad al aire CLASE B2, incluye en la cara exterior del conducto un recubrimiento con lana mineral ULTIMATE PROTECT SLAB 4.0 de 100 mm de espesor fijado por medio de clavos electrosoldados y tornillos helicoidales, lo que le confiere una resistencia al fuego a determinar segun memoria tecnica del fabricante bajo la norma de ensayo EN- 1366 - 1 y UNE-EN 1507: 2007 para el multisector. Incluye parte proporcional estimada del (55%) de figuras, premontaje en fabrica, certificado de fabricación, certificado de resistencia al fuego y marcado CE.

| Código | Ud | Descripción | Rendimiento | Precio | Importe |
|---|---|---|---|---|---|
| PIBFISAL100L12 | m² | M2 TRAMO RECTO PIB FIRE PROTECT S-100 L1250 CONAIRE | 0.45 | 45 | 20.25 |
| PIBFISALF100L12 | m² | M2 FIGURA PIB FIRE PROTECT S-100 L1250 CONAIRE | 0.55 | 45 | 24.75 |
|  |  | Total |  |  | 45 |

###### 0403010209 PIB SONOCLIMA

###### SONOCLIMA06 Chapa 0,6 mm

###### SONOCLIMA0625 Revestimiento 25mm

**CAACSO250615** m² Conducto CONAIRE PIB SONOCLIMA-06 25mm rectan pared simple galvanizada de 0,6 mm 15 pct fig
Precio: 49.86
Fabricación y suministro de conductos premontado CONAIRE PIB SONOCLIMA de geometría rectangular, tipo pared simple de acero galvanizado en caliente de 0,6 mm de espesor calidad DX51D + Z 250/275, fabricación según norma UNE100-101/102, incorpora sistema de unión entre tramos rectos y figuras por Perfil Integral Brida el cual le confiere una estanqueidad CLASE B-2 según norma UNE-EN 1507:2007, acabado interior con manta de lana de vidrio con revistimiento neto de 25 mm de altas prestaciones acusticas y mecanicas, fijada a la cara interior del conducto mediante clavos electrosoldados. Incluye parte proporcional estimada (15%) de figuras, premontaje en fabrica, certificado de fabricación y certificado de clasificación estanqueidad al aire.

| Código | Ud | Descripción | Rendimiento | Precio | Importe |
|---|---|---|---|---|---|
| PIBSC2506 | m² | M2 TRAMO RECTO GALVA PIB SONOCLIMA 25 0,6 CONAIRE | 0.85 | 47.32 | 40.22 |
| PIBSC25F06 | m² | M2 FIGURA GALVA PIB SONOCLIMA 25 0,6 CONAIRE | 0.15 | 64.28 | 9.64 |
|  |  | Total |  |  | 49.86 |

**CAACSO250625** m² Conducto CONAIRE PIB SONOCLIMA-06 25mm rectan pared simple galvanizada de 0,6 mm 25 pct fig
Precio: 51.56
Fabricación y suministro de conductos premontado CONAIRE PIB SONOCLIMA de geometría rectangular, tipo pared simple de acero galvanizado en caliente de 0,6 mm de espesor calidad DX51D + Z 250/275, fabricación según norma UNE100-101/102, incorpora sistema de unión entre tramos rectos y figuras por Perfil Integral Brida el cual le confiere una estanqueidad CLASE B-2 según norma UNE-EN 1507:2007, acabado interior con manta de lana de vidrio con revistimiento neto de 25 mm de altas prestaciones acusticas y mecanicas, fijada a la cara interior del conducto mediante clavos electrosoldados. Incluye parte proporcional estimada (25%) de figuras, premontaje en fabrica, certificado de fabricación y certificado de clasificación estanqueidad al aire.

| Código | Ud | Descripción | Rendimiento | Precio | Importe |
|---|---|---|---|---|---|
| PIBSC2506 | m² | M2 TRAMO RECTO GALVA PIB SONOCLIMA 25 0,6 CONAIRE | 0.75 | 47.32 | 35.49 |
| PIBSC25F06 | m² | M2 FIGURA GALVA PIB SONOCLIMA 25 0,6 CONAIRE | 0.25 | 64.28 | 16.07 |
|  |  | Total |  |  | 51.56 |

**CAACSO250635** m² Conducto CONAIRE PIB SONOCLIMA-06 25mm rectan pared simple galvanizada de 0,6 mm 35 pct fig
Precio: 53.26
Fabricación y suministro de conductos premontado CONAIRE PIB SONOCLIMA de geometría rectangular, tipo pared simple de acero galvanizado en caliente de 0,6 mm de espesor calidad DX51D + Z 250/275, fabricación según norma UNE100-101/102, incorpora sistema de unión entre tramos rectos y figuras por Perfil Integral Brida el cual le confiere una estanqueidad CLASE B-2 según norma UNE-EN 1507:2007, acabado interior con manta de lana de vidrio con revistimiento neto de 25 mm de altas prestaciones acusticas y mecanicas, fijada a la cara interior del conducto mediante clavos electrosoldados. Incluye parte proporcional estimada (35%) de figuras, premontaje en fabrica, certificado de fabricación y certificado de clasificación estanqueidad al aire.

| Código | Ud | Descripción | Rendimiento | Precio | Importe |
|---|---|---|---|---|---|
| PIBSC2506 | m² | M2 TRAMO RECTO GALVA PIB SONOCLIMA 25 0,6 CONAIRE | 0.65 | 47.32 | 30.76 |
| PIBSC25F06 | m² | M2 FIGURA GALVA PIB SONOCLIMA 25 0,6 CONAIRE | 0.35 | 64.28 | 22.50 |
|  |  | Total |  |  | 53.26 |

**CAACSO250645** m² Conducto CONAIRE PIB SONOCLIMA-06 25mm rectan pared simple galvanizada de 0,6 mm 45 pct fig
Precio: 54.96
Fabricación y suministro de conductos premontado CONAIRE PIB SONOCLIMA de geometría rectangular, tipo pared simple de acero galvanizado en caliente de 0,6 mm de espesor calidad DX51D + Z 250/275, fabricación según norma UNE100-101/102, incorpora sistema de unión entre tramos rectos y figuras por Perfil Integral Brida el cual le confiere una estanqueidad CLASE B-2 según norma UNE-EN 1507:2007, acabado interior con manta de lana de vidrio con revistimiento neto de 25 mm de altas prestaciones acusticas y mecanicas, fijada a la cara interior del conducto mediante clavos electrosoldados. Incluye parte proporcional estimada (45%) de figuras, premontaje en fabrica, certificado de fabricación y certificado de clasificación estanqueidad al aire.

| Código | Ud | Descripción | Rendimiento | Precio | Importe |
|---|---|---|---|---|---|
| PIBSC2506 | m² | M2 TRAMO RECTO GALVA PIB SONOCLIMA 25 0,6 CONAIRE | 0.55 | 47.32 | 26.03 |
| PIBSC25F06 | m² | M2 FIGURA GALVA PIB SONOCLIMA 25 0,6 CONAIRE | 0.45 | 64.28 | 28.93 |
|  |  | Total |  |  | 54.96 |

**CAACSO250655** m² Conducto CONAIRE PIB SONOCLIMA-06 25mm rectan pared simple galvanizada de 0,6 mm 55 pct fig
Precio: 56.64
Fabricación y suministro de conductos premontado CONAIRE PIB SONOCLIMA de geometría rectangular, tipo pared simple de acero galvanizado en caliente de 0,6 mm de espesor calidad DX51D + Z 250/275, fabricación según norma UNE100-101/102, incorpora sistema de unión entre tramos rectos y figuras por Perfil Integral Brida el cual le confiere una estanqueidad CLASE B-2 según norma UNE-EN 1507:2007, acabado interior con manta de lana de vidrio con revistimiento neto de 25 mm de altas prestaciones acusticas y mecanicas, fijada a la cara interior del conducto mediante clavos electrosoldados. Incluye parte proporcional estimada (55%) de figuras, premontaje en fabrica, certificado de fabricación y certificado de clasificación estanqueidad al aire.

| Código | Ud | Descripción | Rendimiento | Precio | Importe |
|---|---|---|---|---|---|
| PIBSC2506 | m² | M2 TRAMO RECTO GALVA PIB SONOCLIMA 25 0,6 CONAIRE | 0.45 | 47.32 | 21.29 |
| PIBSC25F06 | m² | M2 FIGURA GALVA PIB SONOCLIMA 25 0,6 CONAIRE | 0.55 | 64.28 | 35.35 |
|  |  | Total |  |  | 56.64 |

###### SONOCLIMA0640 Revestimiento 40mm

**CAACSO0615** m² Conducto CONAIRE PIB SONOCLIMA-06 40mm rectan pared simple galvanizada de 0,6 mm 15 pct fig
Precio: 55.75
Fabricación y suministro de conductos premontado CONAIRE PIB SONOCLIMA de geometría rectangular, tipo pared simple de acero galvanizado en caliente de 0,6 mm de espesor calidad DX51D + Z 250/275, fabricación según norma UNE100-101/102, incorpora sistema de unión entre tramos rectos y figuras por Perfil Integral Brida el cual le confiere una estanqueidad CLASE B-2 según norma UNE-EN 1507:2007, acabado interior con manta de lana de vidrio con revistimiento neto de 40 mm de altas prestaciones acusticas y mecanicas, fijada a la cara interior del conducto mediante clavos electrosoldados. Incluye parte proporcional estimada (15%) de figuras, premontaje en fabrica, certificado de fabricación y certificado de clasificación estanqueidad al aire.

| Código | Ud | Descripción | Rendimiento | Precio | Importe |
|---|---|---|---|---|---|
| PIBSC06 | m² | M2 TRAMO RECTO GALVA PIB SONOCLIMA 0,6 CONAIRE | 0.85 | 53.16 | 45.19 |
| PIBSCF06 | m² | M2 FIGURA GALVA PIB SONOCLIMA 0,6 CONAIRE | 0.15 | 70.43 | 10.56 |
|  |  | Total |  |  | 55.75 |

**CAACSO0625** m² Conducto CONAIRE PIB SONOCLIMA-06 40mm rectan pared simple galvanizada de 0,6 mm 25 pct fig
Precio: 57.48
Fabricación y suministro de conductos premontado CONAIRE PIB SONOCLIMA de geometría rectangular, tipo pared simple de acero galvanizado en caliente de 0,6 mm de espesor calidad DX51D + Z 250/275, fabricación según norma UNE100-101/102, incorpora sistema de unión entre tramos rectos y figuras por Perfil Integral Brida el cual le confiere una estanqueidad CLASE B-2 según norma UNE-EN 1507:2007, acabado interior con manta de lana de vidrio con revistimiento neto de 40 mm de altas prestaciones acusticas y mecanicas, fijada a la cara interior del conducto mediante clavos electrosoldados. Incluye parte proporcional estimada (25%) de figuras, premontaje en fabrica, certificado de fabricación y certificado de clasificación estanqueidad al aire.

| Código | Ud | Descripción | Rendimiento | Precio | Importe |
|---|---|---|---|---|---|
| PIBSC06 | m² | M2 TRAMO RECTO GALVA PIB SONOCLIMA 0,6 CONAIRE | 0.75 | 53.16 | 39.87 |
| PIBSCF06 | m² | M2 FIGURA GALVA PIB SONOCLIMA 0,6 CONAIRE | 0.25 | 70.43 | 17.61 |
|  |  | Total |  |  | 57.48 |

**CAACSO0635** m² Conducto CONAIRE PIB SONOCLIMA-06 40mm rectan pared simple galvanizada de 0,6 mm 35 pct fig
Precio: 59.2
Fabricación y suministro de conductos premontado CONAIRE PIB SONOCLIMA de geometría rectangular, tipo pared simple de acero galvanizado en caliente de 0,6 mm de espesor calidad DX51D + Z 250/275, fabricación según norma UNE100-101/102, incorpora sistema de unión entre tramos rectos y figuras por Perfil Integral Brida el cual le confiere una estanqueidad CLASE B-2 según norma UNE-EN 1507:2007, acabado interior con manta de lana de vidrio con revistimiento neto de 40 mm de altas prestaciones acusticas y mecanicas, fijada a la cara interior del conducto mediante clavos electrosoldados. Incluye parte proporcional estimada (35%) de figuras, premontaje en fabrica, certificado de fabricación y certificado de clasificación estanqueidad al aire.

| Código | Ud | Descripción | Rendimiento | Precio | Importe |
|---|---|---|---|---|---|
| PIBSC06 | m² | M2 TRAMO RECTO GALVA PIB SONOCLIMA 0,6 CONAIRE | 0.65 | 53.16 | 34.55 |
| PIBSCF06 | m² | M2 FIGURA GALVA PIB SONOCLIMA 0,6 CONAIRE | 0.35 | 70.43 | 24.65 |
|  |  | Total |  |  | 59.2 |

**CAACSO0645** m² Conducto CONAIRE PIB SONOCLIMA-06 40mm rectan pared simple galvanizada de 0,6 mm 45 pct fig
Precio: 60.93
Fabricación y suministro de conductos premontado CONAIRE PIB SONOCLIMA de geometría rectangular, tipo pared simple de acero galvanizado en caliente de 0,6 mm de espesor calidad DX51D + Z 250/275, fabricación según norma UNE100-101/102, incorpora sistema de unión entre tramos rectos y figuras por Perfil Integral Brida el cual le confiere una estanqueidad CLASE B-2 según norma UNE-EN 1507:2007, acabado interior con manta de lana de vidrio con revistimiento neto de 40 mm de altas prestaciones acusticas y mecanicas, fijada a la cara interior del conducto mediante clavos electrosoldados. Incluye parte proporcional estimada (45%) de figuras, premontaje en fabrica, certificado de fabricación y certificado de clasificación estanqueidad al aire.

| Código | Ud | Descripción | Rendimiento | Precio | Importe |
|---|---|---|---|---|---|
| PIBSC06 | m² | M2 TRAMO RECTO GALVA PIB SONOCLIMA 0,6 CONAIRE | 0.55 | 53.16 | 29.24 |
| PIBSCF06 | m² | M2 FIGURA GALVA PIB SONOCLIMA 0,6 CONAIRE | 0.45 | 70.43 | 31.69 |
|  |  | Total |  |  | 60.93 |

**CAACSO0655** m² Conducto CONAIRE PIB SONOCLIMA-06 40mm rectan pared simple galvanizada de 0,6 mm 55 pct fig
Precio: 62.66
Fabricación y suministro de conductos premontado CONAIRE PIB SONOCLIMA de geometría rectangular, tipo pared simple de acero galvanizado en caliente de 0,6 mm de espesor calidad DX51D + Z 250/275, fabricación según norma UNE100-101/102, incorpora sistema de unión entre tramos rectos y figuras por Perfil Integral Brida el cual le confiere una estanqueidad CLASE B-2 según norma UNE-EN 1507:2007, acabado interior con manta de lana de vidrio con revistimiento neto de 40 mm de altas prestaciones acusticas y mecanicas, fijada a la cara interior del conducto mediante clavos electrosoldados. Incluye parte proporcional estimada (55%) de figuras, premontaje en fabrica, certificado de fabricación y certificado de clasificación estanqueidad al aire.

| Código | Ud | Descripción | Rendimiento | Precio | Importe |
|---|---|---|---|---|---|
| PIBSC06 | m² | M2 TRAMO RECTO GALVA PIB SONOCLIMA 0,6 CONAIRE | 0.45 | 53.16 | 23.92 |
| PIBSCF06 | m² | M2 FIGURA GALVA PIB SONOCLIMA 0,6 CONAIRE | 0.55 | 70.43 | 38.74 |
|  |  | Total |  |  | 62.66 |

###### SONOCLIMA08 Chapa 0,8 mm

###### SONOCLIMA0825 Revestimiento 25mm

**CAACSO25O0815** m² Conducto CONAIRE PIB SONOCLIMA-08 25mm rectan pared simple galvanizada de 0,8 mm 15 pct fig
Precio: 56.47
Fabricación y suministro de conductos premontado CONAIRE PIB SONOCLIMA de geometría rectangular, tipo pared simple de acero galvanizado en caliente de 0,8 mm de espesor calidad DX51D + Z 250/275, fabricación según norma UNE100-101/102, incorpora sistema de unión entre tramos rectos y figuras por Perfil Integral Brida el cual le confiere una estanqueidad CLASE B-2 según norma UNE-EN 1507:2007, acabado interior con manta de lana de vidrio con revistimiento neto de 25 mm de altas prestaciones acusticas y mecanicas, fijada a la cara interior del conducto mediante clavos electrosoldados. Incluye parte proporcional estimada (15%) de figuras, premontaje en fabrica, certificado de fabricación y certificado de clasificación estanqueidad al aire.

| Código | Ud | Descripción | Rendimiento | Precio | Importe |
|---|---|---|---|---|---|
| PIBSC2508 | m² | M2 TRAMO RECTO GALVA PIB SONOCLIMA 25 0,8 CONAIRE | 0.85 | 53.89 | 45.81 |
| PIBSC25F08 | m² | M2 FIGURA GALVA PIB SONOCLIMA 25 0,8 CONAIRE | 0.15 | 71.04 | 10.66 |
|  |  | Total |  |  | 56.47 |

**CAACSO25O0825** m² Conducto CONAIRE PIB SONOCLIMA-08 25mm rectan pared simple galvanizada de 0,8 mm 25 pct fig
Precio: 58.18
Fabricación y suministro de conductos premontado CONAIRE PIB SONOCLIMA de geometría rectangular, tipo pared simple de acero galvanizado en caliente de 0,8 mm de espesor calidad DX51D + Z 250/275, fabricación según norma UNE100-101/102, incorpora sistema de unión entre tramos rectos y figuras por Perfil Integral Brida el cual le confiere una estanqueidad CLASE B-2 según norma UNE-EN 1507:2007, acabado interior con manta de lana de vidrio con revistimiento neto de 25 mm de altas prestaciones acusticas y mecanicas, fijada a la cara interior del conducto mediante clavos electrosoldados. Incluye parte proporcional estimada (25%) de figuras, premontaje en fabrica, certificado de fabricación y certificado de clasificación estanqueidad al aire.

| Código | Ud | Descripción | Rendimiento | Precio | Importe |
|---|---|---|---|---|---|
| PIBSC2508 | m² | M2 TRAMO RECTO GALVA PIB SONOCLIMA 25 0,8 CONAIRE | 0.75 | 53.89 | 40.42 |
| PIBSC25F08 | m² | M2 FIGURA GALVA PIB SONOCLIMA 25 0,8 CONAIRE | 0.25 | 71.04 | 17.76 |
|  |  | Total |  |  | 58.18 |

**CAACSO25O0835** m² Conducto CONAIRE PIB SONOCLIMA-08 25mm rectan pared simple galvanizada de 0,8 mm 35 pct fig
Precio: 59.89
Fabricación y suministro de conductos premontado CONAIRE PIB SONOCLIMA de geometría rectangular, tipo pared simple de acero galvanizado en caliente de 0,8 mm de espesor calidad DX51D + Z 250/275, fabricación según norma UNE100-101/102, incorpora sistema de unión entre tramos rectos y figuras por Perfil Integral Brida el cual le confiere una estanqueidad CLASE B-2 según norma UNE-EN 1507:2007, acabado interior con manta de lana de vidrio con revistimiento neto de 25 mm de altas prestaciones acusticas y mecanicas, fijada a la cara interior del conducto mediante clavos electrosoldados. Incluye parte proporcional estimada (35%) de figuras, premontaje en fabrica, certificado de fabricación y certificado de clasificación estanqueidad al aire.

| Código | Ud | Descripción | Rendimiento | Precio | Importe |
|---|---|---|---|---|---|
| PIBSC2508 | m² | M2 TRAMO RECTO GALVA PIB SONOCLIMA 25 0,8 CONAIRE | 0.65 | 53.89 | 35.03 |
| PIBSC25F08 | m² | M2 FIGURA GALVA PIB SONOCLIMA 25 0,8 CONAIRE | 0.35 | 71.04 | 24.86 |
|  |  | Total |  |  | 59.89 |

**CAACSO25O0845** m² Conducto CONAIRE PIB SONOCLIMA-08 25mm rectan pared simple galvanizada de 0,8 mm 45 pct fig
Precio: 61.61
Fabricación y suministro de conductos premontado CONAIRE PIB SONOCLIMA de geometría rectangular, tipo pared simple de acero galvanizado en caliente de 0,8 mm de espesor calidad DX51D + Z 250/275, fabricación según norma UNE100-101/102, incorpora sistema de unión entre tramos rectos y figuras por Perfil Integral Brida el cual le confiere una estanqueidad CLASE B-2 según norma UNE-EN 1507:2007, acabado interior con manta de lana de vidrio con revistimiento neto de 25 mm de altas prestaciones acusticas y mecanicas, fijada a la cara interior del conducto mediante clavos electrosoldados. Incluye parte proporcional estimada (45%) de figuras, premontaje en fabrica, certificado de fabricación y certificado de clasificación estanqueidad al aire.

| Código | Ud | Descripción | Rendimiento | Precio | Importe |
|---|---|---|---|---|---|
| PIBSC2508 | m² | M2 TRAMO RECTO GALVA PIB SONOCLIMA 25 0,8 CONAIRE | 0.55 | 53.89 | 29.64 |
| PIBSC25F08 | m² | M2 FIGURA GALVA PIB SONOCLIMA 25 0,8 CONAIRE | 0.45 | 71.04 | 31.97 |
|  |  | Total |  |  | 61.61 |

**CAACSO25O0855** m² Conducto CONAIRE PIB SONOCLIMA-08 25mm rectan pared simple galvanizada de 0,8 mm 55 pct fig
Precio: 61.61
Fabricación y suministro de conductos premontado CONAIRE PIB SONOCLIMA de geometría rectangular, tipo pared simple de acero galvanizado en caliente de 0,8 mm de espesor calidad DX51D + Z 250/275, fabricación según norma UNE100-101/102, incorpora sistema de unión entre tramos rectos y figuras por Perfil Integral Brida el cual le confiere una estanqueidad CLASE B-2 según norma UNE-EN 1507:2007, acabado interior con manta de lana de vidrio con revistimiento neto de 25 mm de altas prestaciones acusticas y mecanicas, fijada a la cara interior del conducto mediante clavos electrosoldados. Incluye parte proporcional estimada (55%) de figuras, premontaje en fabrica, certificado de fabricación y certificado de clasificación estanqueidad al aire.

| Código | Ud | Descripción | Rendimiento | Precio | Importe |
|---|---|---|---|---|---|
| PIBSC2508 | m² | M2 TRAMO RECTO GALVA PIB SONOCLIMA 25 0,8 CONAIRE | 0.55 | 53.89 | 29.64 |
| PIBSC25F08 | m² | M2 FIGURA GALVA PIB SONOCLIMA 25 0,8 CONAIRE | 0.45 | 71.04 | 31.97 |
|  |  | Total |  |  | 61.61 |

###### SONOCLIMA0840 Revestimiento 40mm

**CAACSO0815** m² Conducto CONAIRE PIB SONOCLIMA-08 40mm rectan pared simple galvanizada de 0,8 mm 15 pct fig
Precio: 62.45
Fabricación y suministro de conductos premontado CONAIRE PIB SONOCLIMA de geometría rectangular, tipo pared simple de acero galvanizado en caliente de 0,8 mm de espesor calidad DX51D + Z 250/275, fabricación según norma UNE100-101/102, incorpora sistema de unión entre tramos rectos y figuras por Perfil Integral Brida el cual le confiere una estanqueidad CLASE B-2 según norma UNE-EN 1507:2007, acabado interior con manta de lana de vidrio con revistimiento neto de 40 mm de altas prestaciones acusticas y mecanicas, fijada a la cara interior del conducto mediante clavos electrosoldados. Incluye parte proporcional estimada (15%) de figuras, premontaje en fabrica, certificado de fabricación y certificado de clasificación estanqueidad al aire.

| Código | Ud | Descripción | Rendimiento | Precio | Importe |
|---|---|---|---|---|---|
| PIBSC08 | m² | M2 TRAMO RECTO GALVA PIB SONOCLIMA 0,8 CONAIRE | 0.85 | 59.82 | 50.85 |
| PIBSCF08 | m² | M2 FIGURA GALVA PIB SONOCLIMA 0,8 CONAIRE | 0.15 | 77.3 | 11.60 |
|  |  | Total |  |  | 62.45 |

**CAACSO0825** m² Conducto CONAIRE PIB SONOCLIMA-08 40mm rectan pared simple galvanizada de 0,8 mm 25 pct fig
Precio: 64.2
Fabricación y suministro de conductos premontado CONAIRE PIB SONOCLIMA de geometría rectangular, tipo pared simple de acero galvanizado en caliente de 0,8 mm de espesor calidad DX51D + Z 250/275, fabricación según norma UNE100-101/102, incorpora sistema de unión entre tramos rectos y figuras por Perfil Integral Brida el cual le confiere una estanqueidad CLASE B-2 según norma UNE-EN 1507:2007, acabado interior con manta de lana de vidrio con revistimiento neto de 40 mm de altas prestaciones acusticas y mecanicas, fijada a la cara interior del conducto mediante clavos electrosoldados. Incluye parte proporcional estimada (25%) de figuras, premontaje en fabrica, certificado de fabricación y certificado de clasificación estanqueidad al aire.

| Código | Ud | Descripción | Rendimiento | Precio | Importe |
|---|---|---|---|---|---|
| PIBSC08 | m² | M2 TRAMO RECTO GALVA PIB SONOCLIMA 0,8 CONAIRE | 0.75 | 59.82 | 44.87 |
| PIBSCF08 | m² | M2 FIGURA GALVA PIB SONOCLIMA 0,8 CONAIRE | 0.25 | 77.3 | 19.33 |
|  |  | Total |  |  | 64.2 |

**CAACSO0835** m² Conducto CONAIRE PIB SONOCLIMA-08 40mm rectan pared simple galvanizada de 0,8 mm 35 pct fig
Precio: 65.94
Fabricación y suministro de conductos premontado CONAIRE PIB SONOCLIMA de geometría rectangular, tipo pared simple de acero galvanizado en caliente de 0,8 mm de espesor calidad DX51D + Z 250/275, fabricación según norma UNE100-101/102, incorpora sistema de unión entre tramos rectos y figuras por Perfil Integral Brida el cual le confiere una estanqueidad CLASE B-2 según norma UNE-EN 1507:2007, acabado interior con manta de lana de vidrio con revistimiento neto de 40 mm de altas prestaciones acusticas y mecanicas, fijada a la cara interior del conducto mediante clavos electrosoldados. Incluye parte proporcional estimada (35%) de figuras, premontaje en fabrica, certificado de fabricación y certificado de clasificación estanqueidad al aire.

| Código | Ud | Descripción | Rendimiento | Precio | Importe |
|---|---|---|---|---|---|
| PIBSC08 | m² | M2 TRAMO RECTO GALVA PIB SONOCLIMA 0,8 CONAIRE | 0.65 | 59.82 | 38.88 |
| PIBSCF08 | m² | M2 FIGURA GALVA PIB SONOCLIMA 0,8 CONAIRE | 0.35 | 77.3 | 27.06 |
|  |  | Total |  |  | 65.94 |

**CAACSO0845** m² Conducto CONAIRE PIB SONOCLIMA-08 40mm rectan pared simple galvanizada de 0,8 mm 45 pct fig
Precio: 67.69
Fabricación y suministro de conductos premontado CONAIRE PIB SONOCLIMA de geometría rectangular, tipo pared simple de acero galvanizado en caliente de 0,8 mm de espesor calidad DX51D + Z 250/275, fabricación según norma UNE100-101/102, incorpora sistema de unión entre tramos rectos y figuras por Perfil Integral Brida el cual le confiere una estanqueidad CLASE B-2 según norma UNE-EN 1507:2007, acabado interior con manta de lana de vidrio con revistimiento neto de 40 mm de altas prestaciones acusticas y mecanicas, fijada a la cara interior del conducto mediante clavos electrosoldados. Incluye parte proporcional estimada (45%) de figuras, premontaje en fabrica, certificado de fabricación y certificado de clasificación estanqueidad al aire.

| Código | Ud | Descripción | Rendimiento | Precio | Importe |
|---|---|---|---|---|---|
| PIBSC08 | m² | M2 TRAMO RECTO GALVA PIB SONOCLIMA 0,8 CONAIRE | 0.55 | 59.82 | 32.90 |
| PIBSCF08 | m² | M2 FIGURA GALVA PIB SONOCLIMA 0,8 CONAIRE | 0.45 | 77.3 | 34.79 |
|  |  | Total |  |  | 67.69 |

**CAACSO0855** m² Conducto CONAIRE PIB SONOCLIMA-08 40mm rectan pared simple galvanizada de 0,8 mm 55 pct fig
Precio: 69.44
Fabricación y suministro de conductos premontado CONAIRE PIB SONOCLIMA de geometría rectangular, tipo pared simple de acero galvanizado en caliente de 0,8 mm de espesor calidad DX51D + Z 250/275, fabricación según norma UNE100-101/102, incorpora sistema de unión entre tramos rectos y figuras por Perfil Integral Brida el cual le confiere una estanqueidad CLASE B-2 según norma UNE-EN 1507:2007, acabado interior con manta de lana de vidrio con revistimiento neto de 40 mm de altas prestaciones acusticas y mecanicas, fijada a la cara interior del conducto mediante clavos electrosoldados. Incluye parte proporcional estimada (55%) de figuras, premontaje en fabrica, certificado de fabricación y certificado de clasificación estanqueidad al aire.

| Código | Ud | Descripción | Rendimiento | Precio | Importe |
|---|---|---|---|---|---|
| PIBSC08 | m² | M2 TRAMO RECTO GALVA PIB SONOCLIMA 0,8 CONAIRE | 0.45 | 59.82 | 26.92 |
| PIBSCF08 | m² | M2 FIGURA GALVA PIB SONOCLIMA 0,8 CONAIRE | 0.55 | 77.3 | 42.52 |
|  |  | Total |  |  | 69.44 |

###### SONOCLIMA10 Chapa 1 mm

###### SONOCLIMA1025 Revestimiento 25mm

**CAACSO25O1015** m² Conducto CONAIRE PIB SONOCLIMA-10 25mm rectan pared simple galvanizada de 1 mm 15 pct fig
Precio: 63.16
Fabricación y suministro de conductos premontado CONAIRE PIB SONOCLIMA de geometría rectangular, tipo pared simple de acero galvanizado en caliente de 1,0 mm de espesor calidad DX51D + Z 250/275, fabricación según norma UNE100-101/102, incorpora sistema de unión entre tramos rectos y figuras por Perfil Integral Brida el cual le confiere una estanqueidad CLASE B-2 según norma UNE-EN 1507:2007, acabado interior con manta de lana de vidrio con revistimiento neto de 25 mm de altas prestaciones acusticas y mecanicas, fijada a la cara interior del conducto mediante clavos electrosoldados. Incluye parte proporcional estimada (15%) de figuras, premontaje en fabrica, certificado de fabricación y certificado de clasificación estanqueidad al aire.

| Código | Ud | Descripción | Rendimiento | Precio | Importe |
|---|---|---|---|---|---|
| PIBSC2510 | m² | M2 TRAMO RECTO GALVA PIB SONOCLIMA 25 1,0 CONAIRE | 0.85 | 60.57 | 51.48 |
| PIBSC25F10 | m² | M2 FIGURA GALVA PIB SONOCLIMA 25 1,0 CONAIRE | 0.15 | 77.88 | 11.68 |
|  |  | Total |  |  | 63.16 |

**CAACSO25O1025** m² Conducto CONAIRE PIB SONOCLIMA-10 25mm rectan pared simple galvanizada de 1 mm 25 pct fig
Precio: 64.9
Fabricación y suministro de conductos premontado CONAIRE PIB SONOCLIMA de geometría rectangular, tipo pared simple de acero galvanizado en caliente de 1,0 mm de espesor calidad DX51D + Z 250/275, fabricación según norma UNE100-101/102, incorpora sistema de unión entre tramos rectos y figuras por Perfil Integral Brida el cual le confiere una estanqueidad CLASE B-2 según norma UNE-EN 1507:2007, acabado interior con manta de lana de vidrio con revistimiento neto de 25 mm de altas prestaciones acusticas y mecanicas, fijada a la cara interior del conducto mediante clavos electrosoldados. Incluye parte proporcional estimada (25%) de figuras, premontaje en fabrica, certificado de fabricación y certificado de clasificación estanqueidad al aire.

| Código | Ud | Descripción | Rendimiento | Precio | Importe |
|---|---|---|---|---|---|
| PIBSC2510 | m² | M2 TRAMO RECTO GALVA PIB SONOCLIMA 25 1,0 CONAIRE | 0.75 | 60.57 | 45.43 |
| PIBSC25F10 | m² | M2 FIGURA GALVA PIB SONOCLIMA 25 1,0 CONAIRE | 0.25 | 77.88 | 19.47 |
|  |  | Total |  |  | 64.9 |

**CAACSO25O1035** m² Conducto CONAIRE PIB SONOCLIMA-10 25mm rectan pared simple galvanizada de 1 mm 35 pct fig
Precio: 66.63
Fabricación y suministro de conductos premontado CONAIRE PIB SONOCLIMA de geometría rectangular, tipo pared simple de acero galvanizado en caliente de 1,0 mm de espesor calidad DX51D + Z 250/275, fabricación según norma UNE100-101/102, incorpora sistema de unión entre tramos rectos y figuras por Perfil Integral Brida el cual le confiere una estanqueidad CLASE B-2 según norma UNE-EN 1507:2007, acabado interior con manta de lana de vidrio con revistimiento neto de 25 mm de altas prestaciones acusticas y mecanicas, fijada a la cara interior del conducto mediante clavos electrosoldados. Incluye parte proporcional estimada (35%) de figuras, premontaje en fabrica, certificado de fabricación y certificado de clasificación estanqueidad al aire.

| Código | Ud | Descripción | Rendimiento | Precio | Importe |
|---|---|---|---|---|---|
| PIBSC2510 | m² | M2 TRAMO RECTO GALVA PIB SONOCLIMA 25 1,0 CONAIRE | 0.65 | 60.57 | 39.37 |
| PIBSC25F10 | m² | M2 FIGURA GALVA PIB SONOCLIMA 25 1,0 CONAIRE | 0.35 | 77.88 | 27.26 |
|  |  | Total |  |  | 66.63 |

**CAACSO25O1045** m² Conducto CONAIRE PIB SONOCLIMA-10 25mm rectan pared simple galvanizada de 1 mm 45 pct fig
Precio: 68.36
Fabricación y suministro de conductos premontado CONAIRE PIB SONOCLIMA de geometría rectangular, tipo pared simple de acero galvanizado en caliente de 1,0 mm de espesor calidad DX51D + Z 250/275, fabricación según norma UNE100-101/102, incorpora sistema de unión entre tramos rectos y figuras por Perfil Integral Brida el cual le confiere una estanqueidad CLASE B-2 según norma UNE-EN 1507:2007, acabado interior con manta de lana de vidrio con revistimiento neto de 25 mm de altas prestaciones acusticas y mecanicas, fijada a la cara interior del conducto mediante clavos electrosoldados. Incluye parte proporcional estimada (45%) de figuras, premontaje en fabrica, certificado de fabricación y certificado de clasificación estanqueidad al aire.

| Código | Ud | Descripción | Rendimiento | Precio | Importe |
|---|---|---|---|---|---|
| PIBSC2510 | m² | M2 TRAMO RECTO GALVA PIB SONOCLIMA 25 1,0 CONAIRE | 0.55 | 60.57 | 33.31 |
| PIBSC25F10 | m² | M2 FIGURA GALVA PIB SONOCLIMA 25 1,0 CONAIRE | 0.45 | 77.88 | 35.05 |
|  |  | Total |  |  | 68.36 |

**CAACSO25O1055** m² Conducto CONAIRE PIB SONOCLIMA-10 25mm rectan pared simple galvanizada de 1 mm 55 pct fig
Precio: 70.09
Fabricación y suministro de conductos premontado CONAIRE PIB SONOCLIMA de geometría rectangular, tipo pared simple de acero galvanizado en caliente de 1,0 mm de espesor calidad DX51D + Z 250/275, fabricación según norma UNE100-101/102, incorpora sistema de unión entre tramos rectos y figuras por Perfil Integral Brida el cual le confiere una estanqueidad CLASE B-2 según norma UNE-EN 1507:2007, acabado interior con manta de lana de vidrio con revistimiento neto de 25 mm de altas prestaciones acusticas y mecanicas, fijada a la cara interior del conducto mediante clavos electrosoldados. Incluye parte proporcional estimada (55%) de figuras, premontaje en fabrica, certificado de fabricación y certificado de clasificación estanqueidad al aire.

| Código | Ud | Descripción | Rendimiento | Precio | Importe |
|---|---|---|---|---|---|
| PIBSC2510 | m² | M2 TRAMO RECTO GALVA PIB SONOCLIMA 25 1,0 CONAIRE | 0.45 | 60.57 | 27.26 |
| PIBSC25F10 | m² | M2 FIGURA GALVA PIB SONOCLIMA 25 1,0 CONAIRE | 0.55 | 77.88 | 42.83 |
|  |  | Total |  |  | 70.09 |

###### SONOCLIMA1040 Revestimiento 40mm

**CAACSO1015** m² Conducto CONAIRE PIB SONOCLIMA-10 40mm rectan pared simple galvanizada de 1 mm 15 pct fig
Precio: 69.23
Fabricación y suministro de conductos premontado CONAIRE PIB SONOCLIMA de geometría rectangular, tipo pared simple de acero galvanizado en caliente de 1,0 mm de espesor calidad DX51D + Z 250/275, fabricación según norma UNE100-101/102, incorpora sistema de unión entre tramos rectos y figuras por Perfil Integral Brida el cual le confiere una estanqueidad CLASE B-2 según norma UNE-EN 1507:2007, acabado interior con manta de lana de vidrio con revistimiento neto de 40 mm de altas prestaciones acusticas y mecanicas, fijada a la cara interior del conducto mediante clavos electrosoldados. Incluye parte proporcional estimada (15%) de figuras, premontaje en fabrica, certificado de fabricación y certificado de clasificación estanqueidad al aire.

| Código | Ud | Descripción | Rendimiento | Precio | Importe |
|---|---|---|---|---|---|
| PIBSC10 | m² | M2 TRAMO RECTO GALVA PIB SONOCLIMA 1,0 CONAIRE | 0.85 | 66.59 | 56.60 |
| PIBSCF10 | m² | M2 FIGURA GALVA PIB SONOCLIMA 1,0 CONAIRE | 0.15 | 84.23 | 12.63 |
|  |  | Total |  |  | 69.23 |

**CAACSO1025** m² Conducto CONAIRE PIB SONOCLIMA-10 40mm rectan pared simple galvanizada de 1 mm 25 pct fig
Precio: 71
Fabricación y suministro de conductos premontado CONAIRE PIB SONOCLIMA de geometría rectangular, tipo pared simple de acero galvanizado en caliente de 1,0 mm de espesor calidad DX51D + Z 250/275, fabricación según norma UNE100-101/102, incorpora sistema de unión entre tramos rectos y figuras por Perfil Integral Brida el cual le confiere una estanqueidad CLASE B-2 según norma UNE-EN 1507:2007, acabado interior con manta de lana de vidrio con revistimiento neto de 40 mm de altas prestaciones acusticas y mecanicas, fijada a la cara interior del conducto mediante clavos electrosoldados. Incluye parte proporcional estimada (25%) de figuras, premontaje en fabrica, certificado de fabricación y certificado de clasificación estanqueidad al aire.

| Código | Ud | Descripción | Rendimiento | Precio | Importe |
|---|---|---|---|---|---|
| PIBSC10 | m² | M2 TRAMO RECTO GALVA PIB SONOCLIMA 1,0 CONAIRE | 0.75 | 66.59 | 49.94 |
| PIBSCF10 | m² | M2 FIGURA GALVA PIB SONOCLIMA 1,0 CONAIRE | 0.25 | 84.23 | 21.06 |
|  |  | Total |  |  | 71 |

**CAACSO1035** m² Conducto CONAIRE PIB SONOCLIMA-10 40mm rectan pared simple galvanizada de 1 mm 35 pct fig
Precio: 72.76
Fabricación y suministro de conductos premontado CONAIRE PIB SONOCLIMA de geometría rectangular, tipo pared simple de acero galvanizado en caliente de 1,0 mm de espesor calidad DX51D + Z 250/275, fabricación según norma UNE100-101/102, incorpora sistema de unión entre tramos rectos y figuras por Perfil Integral Brida el cual le confiere una estanqueidad CLASE B-2 según norma UNE-EN 1507:2007, acabado interior con manta de lana de vidrio con revistimiento neto de 40 mm de altas prestaciones acusticas y mecanicas, fijada a la cara interior del conducto mediante clavos electrosoldados. Incluye parte proporcional estimada (35%) de figuras, premontaje en fabrica, certificado de fabricación y certificado de clasificación estanqueidad al aire.

| Código | Ud | Descripción | Rendimiento | Precio | Importe |
|---|---|---|---|---|---|
| PIBSC10 | m² | M2 TRAMO RECTO GALVA PIB SONOCLIMA 1,0 CONAIRE | 0.65 | 66.59 | 43.28 |
| PIBSCF10 | m² | M2 FIGURA GALVA PIB SONOCLIMA 1,0 CONAIRE | 0.35 | 84.23 | 29.48 |
|  |  | Total |  |  | 72.76 |

**CAACSO1045** m² Conducto CONAIRE PIB SONOCLIMA-10 40mm rectan pared simple galvanizada de 1 mm 45 pct fig
Precio: 74.52
Fabricación y suministro de conductos premontado CONAIRE PIB SONOCLIMA de geometría rectangular, tipo pared simple de acero galvanizado en caliente de 1,0 mm de espesor calidad DX51D + Z 250/275, fabricación según norma UNE100-101/102, incorpora sistema de unión entre tramos rectos y figuras por Perfil Integral Brida el cual le confiere una estanqueidad CLASE B-2 según norma UNE-EN 1507:2007, acabado interior con manta de lana de vidrio con revistimiento neto de 40 mm de altas prestaciones acusticas y mecanicas, fijada a la cara interior del conducto mediante clavos electrosoldados. Incluye parte proporcional estimada (45%) de figuras, premontaje en fabrica, certificado de fabricación y certificado de clasificación estanqueidad al aire.

| Código | Ud | Descripción | Rendimiento | Precio | Importe |
|---|---|---|---|---|---|
| PIBSC10 | m² | M2 TRAMO RECTO GALVA PIB SONOCLIMA 1,0 CONAIRE | 0.55 | 66.59 | 36.62 |
| PIBSCF10 | m² | M2 FIGURA GALVA PIB SONOCLIMA 1,0 CONAIRE | 0.45 | 84.23 | 37.90 |
|  |  | Total |  |  | 74.52 |

**CAACSO1055** m² Conducto CONAIRE PIB SONOCLIMA-10 40mm rectan pared simple galvanizada de 1 mm 55 pct fig
Precio: 76.3
Fabricación y suministro de conductos premontado CONAIRE PIB SONOCLIMA de geometría rectangular, tipo pared simple de acero galvanizado en caliente de 1,0 mm de espesor calidad DX51D + Z 250/275, fabricación según norma UNE100-101/102, incorpora sistema de unión entre tramos rectos y figuras por Perfil Integral Brida el cual le confiere una estanqueidad CLASE B-2 según norma UNE-EN 1507:2007, acabado interior con manta de lana de vidrio con revistimiento neto de 40 mm de altas prestaciones acusticas y mecanicas, fijada a la cara interior del conducto mediante clavos electrosoldados. Incluye parte proporcional estimada (55%) de figuras, premontaje en fabrica, certificado de fabricación y certificado de clasificación estanqueidad al aire.

| Código | Ud | Descripción | Rendimiento | Precio | Importe |
|---|---|---|---|---|---|
| PIBSC10 | m² | M2 TRAMO RECTO GALVA PIB SONOCLIMA 1,0 CONAIRE | 0.45 | 66.59 | 29.97 |
| PIBSCF10 | m² | M2 FIGURA GALVA PIB SONOCLIMA 1,0 CONAIRE | 0.55 | 84.23 | 46.33 |
|  |  | Total |  |  | 76.3 |

###### 0403010210 PVD VENT

###### 040301021001 PVD VENT SP

###### 04030102100101 Chapa 0,6 mm

**CVRGG0615** m² Cond CONAIRE PVD VENT-06 SP rectangular 0,6 mm 15 pct fig pared simple galva
Precio: 17.44
Fabricación y suministro de conductos CONAIRE PVD VENT de geometría rectangular, fabricado en acero galvanizado de 0,6 mm de espesor según UNE 1505, pared simple, calidad DX 51D + Z 250/275, incorpora sistema de union entre tramos rectos y figuras tipo perfil vaina deslizante que le confiere estanquidad al aire CLASE A según UNE-EN 1507:2007, incluye parte proporcional estimada del 15% en figuras, certificado de fabricación y estanquidad al aire.

| Código | Ud | Descripción | Rendimiento | Precio | Importe |
|---|---|---|---|---|---|
| PVDST06 | m² | M2 TRAMO RECTO GALVA PVD VENT 0,6 CONAIRE | 0.85 | 16.58 | 14.09 |
| PVDSTF06 | m² | M2 FIGURA GALVA PVD VENT 0,6 CONAIRE | 0.15 | 22.33 | 3.35 |
|  |  | Total |  |  | 17.44 |

**CVRGG0625** m² Cond CONAIRE PVD VENT-06 SP rectangular 0,6 mm 25 pct fig pared simple galva
Precio: 18.02
Fabricación y suministro de conductos CONAIRE PVD VENT de geometría rectangular, fabricado en acero galvanizado de 0,6 mm de espesor según UNE 1505, pared simple, calidad DX 51D + Z 250/275, incorpora sistema de union entre tramos rectos y figuras tipo perfil vaina deslizante que le confiere estanquidad al aire CLASE A según UNE-EN 1507:2007, incluye parte proporcional estimada del 25% en figuras, certificado de fabricación y estanquidad al aire.

| Código | Ud | Descripción | Rendimiento | Precio | Importe |
|---|---|---|---|---|---|
| PVDST06 | m² | M2 TRAMO RECTO GALVA PVD VENT 0,6 CONAIRE | 0.75 | 16.58 | 12.44 |
| PVDSTF06 | m² | M2 FIGURA GALVA PVD VENT 0,6 CONAIRE | 0.25 | 22.33 | 5.58 |
|  |  | Total |  |  | 18.02 |

**CVRGG0635** m² Cond CONAIRE PVD VENT-06 SP rectangular 0,6 mm 35 pct fig pared simple galva
Precio: 18.6
Fabricación y suministro de conductos CONAIRE PVD VENT de geometría rectangular, fabricado en acero galvanizado de 0,6 mm de espesor según UNE 1505, pared simple, calidad DX 51D + Z 250/275, incorpora sistema de union entre tramos rectos y figuras tipo perfil vaina deslizante que le confiere estanquidad al aire CLASE A según UNE-EN 1507:2007, incluye parte proporcional estimada del 35% en figuras, certificado de fabricación y estanquidad al aire.

| Código | Ud | Descripción | Rendimiento | Precio | Importe |
|---|---|---|---|---|---|
| PVDST06 | m² | M2 TRAMO RECTO GALVA PVD VENT 0,6 CONAIRE | 0.65 | 16.58 | 10.78 |
| PVDSTF06 | m² | M2 FIGURA GALVA PVD VENT 0,6 CONAIRE | 0.35 | 22.33 | 7.82 |
|  |  | Total |  |  | 18.6 |

**CVRGG0645** m² Cond CONAIRE PVD VENT-06 SP rectangular 0,6 mm 45 pct fig pared simple galva
Precio: 19.17
Fabricación y suministro de conductos CONAIRE PVD VENT de geometría rectangular, fabricado en acero galvanizado de 0,6 mm de espesor según UNE 1505, pared simple, calidad DX 51D + Z 250/275, incorpora sistema de union entre tramos rectos y figuras tipo perfil vaina deslizante que le confiere estanquidad al aire CLASE A según UNE-EN 1507:2007, incluye parte proporcional estimada del 45% en figuras, certificado de fabricación y estanquidad al aire.

| Código | Ud | Descripción | Rendimiento | Precio | Importe |
|---|---|---|---|---|---|
| PVDST06 | m² | M2 TRAMO RECTO GALVA PVD VENT 0,6 CONAIRE | 0.55 | 16.58 | 9.12 |
| PVDSTF06 | m² | M2 FIGURA GALVA PVD VENT 0,6 CONAIRE | 0.45 | 22.33 | 10.05 |
|  |  | Total |  |  | 19.17 |

**CVRGG0655** m² Cond CONAIRE PVD VENT-06 SP rectangular 0,6 mm 55 pct fig pared simple galva
Precio: 19.74
Fabricación y suministro de conductos CONAIRE PVD VENT de geometría rectangular, fabricado en acero galvanizado de 0,6 mm de espesor según UNE 1505, pared simple, calidad DX 51D + Z 250/275, incorpora sistema de union entre tramos rectos y figuras tipo perfil vaina deslizante que le confiere estanquidad al aire CLASE A según UNE-EN 1507:2007, incluye parte proporcional estimada del 55% en figuras, certificado de fabricación y estanquidad al aire.

| Código | Ud | Descripción | Rendimiento | Precio | Importe |
|---|---|---|---|---|---|
| PVDST06 | m² | M2 TRAMO RECTO GALVA PVD VENT 0,6 CONAIRE | 0.45 | 16.58 | 7.46 |
| PVDSTF06 | m² | M2 FIGURA GALVA PVD VENT 0,6 CONAIRE | 0.55 | 22.33 | 12.28 |
|  |  | Total |  |  | 19.74 |

###### 04030102100102 Chapa 0,8 mm

**CVRGG0815** m² Cond CONAIRE PVD VENT-08 SP rectangular 0,8 mm 15 pct fig pared simple galva
Precio: 22.93
Fabricación y suministro de conductos CONAIRE PVD VENT de geometría rectangular, fabricado en acero galvanizado de 0,8 mm de espesor según UNE 1505, pared simple, calidad DX 51D + Z 250/275, incorpora sistema de union entre tramos rectos y figuras tipo perfil vaina deslizante que le confiere estanquidad al aire CLASE A según UNE-EN 1507:2007, incluye parte proporcional estimada del 15% en figuras, certificado de fabricación y estanquidad al aire.

| Código | Ud | Descripción | Rendimiento | Precio | Importe |
|---|---|---|---|---|---|
| PVDST08 | m² | M2 TRAMO RECTO GALVA PVD VENT 0,8 CONAIRE | 0.85 | 21.96 | 18.67 |
| PVDSTF08 | m² | M2 FIGURA GALVA PVD VENT 0,8 CONAIRE | 0.15 | 28.4 | 4.26 |
|  |  | Total |  |  | 22.93 |

**CVRGG0825** m² Cond CONAIRE PVD VENT-08 SP rectangular 0,8 mm 25 pct fig pared simple galva
Precio: 23.57
Fabricación y suministro de conductos CONAIRE PVD VENT de geometría rectangular, fabricado en acero galvanizado de 0,8 mm de espesor según UNE 1505, pared simple, calidad DX 51D + Z 250/275, incorpora sistema de union entre tramos rectos y figuras tipo perfil vaina deslizante que le confiere estanquidad al aire CLASE A según UNE-EN 1507:2007, incluye parte proporcional estimada del 25% en figuras, certificado de fabricación y estanquidad al aire.

| Código | Ud | Descripción | Rendimiento | Precio | Importe |
|---|---|---|---|---|---|
| PVDST08 | m² | M2 TRAMO RECTO GALVA PVD VENT 0,8 CONAIRE | 0.75 | 21.96 | 16.47 |
| PVDSTF08 | m² | M2 FIGURA GALVA PVD VENT 0,8 CONAIRE | 0.25 | 28.4 | 7.10 |
|  |  | Total |  |  | 23.57 |

**CVRGG0835** m² Cond CONAIRE PVD VENT-08 SP rectangular 0,8 mm 35 pct fig pared simple galva
Precio: 24.21
Fabricación y suministro de conductos CONAIRE PVD VENT de geometría rectangular, fabricado en acero galvanizado de 0,8 mm de espesor según UNE 1505, pared simple, calidad DX 51D + Z 250/275, incorpora sistema de union entre tramos rectos y figuras tipo perfil vaina deslizante que le confiere estanquidad al aire CLASE A según UNE-EN 1507:2007, incluye parte proporcional estimada del 35% en figuras, certificado de fabricación y estanquidad al aire.

| Código | Ud | Descripción | Rendimiento | Precio | Importe |
|---|---|---|---|---|---|
| PVDST08 | m² | M2 TRAMO RECTO GALVA PVD VENT 0,8 CONAIRE | 0.65 | 21.96 | 14.27 |
| PVDSTF08 | m² | M2 FIGURA GALVA PVD VENT 0,8 CONAIRE | 0.35 | 28.4 | 9.94 |
|  |  | Total |  |  | 24.21 |

**CVRGG0845** m² Cond CONAIRE PVD VENT-08 SP rectangular 0,8 mm 45 pct fig pared simple galva
Precio: 24.86
Fabricación y suministro de conductos CONAIRE PVD VENT de geometría rectangular, fabricado en acero galvanizado de 0,8 mm de espesor según UNE 1505, pared simple, calidad DX 51D + Z 250/275, incorpora sistema de union entre tramos rectos y figuras tipo perfil vaina deslizante que le confiere estanquidad al aire CLASE A según UNE-EN 1507:2007, incluye parte proporcional estimada del 45% en figuras, certificado de fabricación y estanquidad al aire.

| Código | Ud | Descripción | Rendimiento | Precio | Importe |
|---|---|---|---|---|---|
| PVDST08 | m² | M2 TRAMO RECTO GALVA PVD VENT 0,8 CONAIRE | 0.55 | 21.96 | 12.08 |
| PVDSTF08 | m² | M2 FIGURA GALVA PVD VENT 0,8 CONAIRE | 0.45 | 28.4 | 12.78 |
|  |  | Total |  |  | 24.86 |

**CVRGG0855** m² Cond CONAIRE PVD VENT-08 SP rectangular 0,8 mm 55 pct fig pared simple galva
Precio: 25.5
Fabricación y suministro de conductos CONAIRE PVD VENT de geometría rectangular, fabricado en acero galvanizado de 0,8 mm de espesor según UNE 1505, pared simple, calidad DX 51D + Z 250/275, incorpora sistema de union entre tramos rectos y figuras tipo perfil vaina deslizante que le confiere estanquidad al aire CLASE A según UNE-EN 1507:2007, incluye parte proporcional estimada del 55% en figuras, certificado de fabricación y estanquidad al aire.

| Código | Ud | Descripción | Rendimiento | Precio | Importe |
|---|---|---|---|---|---|
| PVDST08 | m² | M2 TRAMO RECTO GALVA PVD VENT 0,8 CONAIRE | 0.45 | 21.96 | 9.88 |
| PVDSTF08 | m² | M2 FIGURA GALVA PVD VENT 0,8 CONAIRE | 0.55 | 28.4 | 15.62 |
|  |  | Total |  |  | 25.5 |

###### 04030102100103 Chapa 1,0 mm

**CVRGG1015** m² Cond CONAIRE PVD VENT-1 SP rectangular 1 mm 15 pct fig pared simple galva
Precio: 28.41
Fabricación y suministro de conductos CONAIRE PVD VENT de geometría rectangular, fabricado en acero galvanizado de 1 mm de espesor según UNE 1505, pared simple, calidad DX 51D + Z 250/275, incorpora sistema de union entre tramos rectos y figuras tipo perfil vaina deslizante que le confiere estanquidad al aire CLASE A según UNE-EN 1507:2007, incluye parte proporcional estimada del 15% en figuras, certificado de fabricación y estanquidad al aire.

| Código | Ud | Descripción | Rendimiento | Precio | Importe |
|---|---|---|---|---|---|
| PVDST10 | m² | M2 TRAMO RECTO GALVA PVD VENT 1,0 CONAIRE | 0.85 | 27.34 | 23.24 |
| PVDSTF10 | m² | M2 FIGURA GALVA PVD VENT 1,0 CONAIRE | 0.15 | 34.47 | 5.17 |
|  |  | Total |  |  | 28.41 |

**CVRGG1025** m² Cond CONAIRE PVD VENT-1 SP rectangular 1 mm 25 pct fig pared simple galva
Precio: 29.13
Fabricación y suministro de conductos CONAIRE PVD VENT de geometría rectangular, fabricado en acero galvanizado de 1 mm de espesor según UNE 1505, pared simple, calidad DX 51D + Z 250/275, incorpora sistema de union entre tramos rectos y figuras tipo perfil vaina deslizante que le confiere estanquidad al aire CLASE A según UNE-EN 1507:2007, incluye parte proporcional estimada del 25% en figuras, certificado de fabricación y estanquidad al aire.

| Código | Ud | Descripción | Rendimiento | Precio | Importe |
|---|---|---|---|---|---|
| PVDST10 | m² | M2 TRAMO RECTO GALVA PVD VENT 1,0 CONAIRE | 0.75 | 27.34 | 20.51 |
| PVDSTF10 | m² | M2 FIGURA GALVA PVD VENT 1,0 CONAIRE | 0.25 | 34.47 | 8.62 |
|  |  | Total |  |  | 29.13 |

**CVRGG1035** m² Cond CONAIRE PVD VENT-1 SP rectangular 1 mm 35 pct fig pared simple galva
Precio: 29.83
Fabricación y suministro de conductos CONAIRE PVD VENT de geometría rectangular, fabricado en acero galvanizado de 1 mm de espesor según UNE 1505, pared simple, calidad DX 51D + Z 250/275, incorpora sistema de union entre tramos rectos y figuras tipo perfil vaina deslizante que le confiere estanquidad al aire CLASE A según UNE-EN 1507:2007, incluye parte proporcional estimada del 35% en figuras, certificado de fabricación y estanquidad al aire.

| Código | Ud | Descripción | Rendimiento | Precio | Importe |
|---|---|---|---|---|---|
| PVDST10 | m² | M2 TRAMO RECTO GALVA PVD VENT 1,0 CONAIRE | 0.65 | 27.34 | 17.77 |
| PVDSTF10 | m² | M2 FIGURA GALVA PVD VENT 1,0 CONAIRE | 0.35 | 34.47 | 12.06 |
|  |  | Total |  |  | 29.83 |

**CVRGG1045** m² Cond CONAIRE PVD VENT-1 SP rectangular 1 mm 45 pct fig pared simple galva
Precio: 30.55
Fabricación y suministro de conductos CONAIRE PVD VENT de geometría rectangular, fabricado en acero galvanizado de 1 mm de espesor según UNE 1505, pared simple, calidad DX 51D + Z 250/275, incorpora sistema de union entre tramos rectos y figuras tipo perfil vaina deslizante que le confiere estanquidad al aire CLASE A según UNE-EN 1507:2007, incluye parte proporcional estimada del 45% en figuras, certificado de fabricación y estanquidad al aire.

| Código | Ud | Descripción | Rendimiento | Precio | Importe |
|---|---|---|---|---|---|
| PVDST10 | m² | M2 TRAMO RECTO GALVA PVD VENT 1,0 CONAIRE | 0.55 | 27.34 | 15.04 |
| PVDSTF10 | m² | M2 FIGURA GALVA PVD VENT 1,0 CONAIRE | 0.45 | 34.47 | 15.51 |
|  |  | Total |  |  | 30.55 |

**CVRGG1055** m² Cond CONAIRE PVD VENT-1 SP rectangular 1 mm 55 pct fig pared simple galva
Precio: 31.26
Fabricación y suministro de conductos CONAIRE PVD VENT de geometría rectangular, fabricado en acero galvanizado de 1 mm de espesor según UNE 1505, pared simple, calidad DX 51D + Z 250/275, incorpora sistema de union entre tramos rectos y figuras tipo perfil vaina deslizante que le confiere estanquidad al aire CLASE A según UNE-EN 1507:2007, incluye parte proporcional estimada del 55% en figuras, certificado de fabricación y estanquidad al aire.

| Código | Ud | Descripción | Rendimiento | Precio | Importe |
|---|---|---|---|---|---|
| PVDST10 | m² | M2 TRAMO RECTO GALVA PVD VENT 1,0 CONAIRE | 0.45 | 27.34 | 12.30 |
| PVDSTF10 | m² | M2 FIGURA GALVA PVD VENT 1,0 CONAIRE | 0.55 | 34.47 | 18.96 |
|  |  | Total |  |  | 31.26 |

###### 040301021002 PVD VENT CP

###### 04030102100201 Chapa 0,6 mm

**CVRGGC0615** m² Cond CONAIRE CERRADO PVD VENT-06 rectangular 0,6 mm 15 pct fig pared simple galva
Precio: 18.93
Fabricación y suministro de conductos premontados CONAIRE PVD VENT de geometría rectangular, fabricado en acero galvanizado de 0,6 mm de espesor según UNE 1505, pared simple, calidad DX 51D + Z 250/275, incorpora sistema de union entre tramos rectos y figuras tipo perfil vaina deslizante que le confiere estanquidad al aire CLASE A según UNE-EN 1507:2007, incluye premontaje en fabrica, parte proporcional estimada del 15% en figuras, certificado de fabricación y estanquidad al aire.

| Código | Ud | Descripción | Rendimiento | Precio | Importe |
|---|---|---|---|---|---|
| PVDCTR06 | m² | M2 TRAMO RECTO GALVA CP PVD VENT 0,6 CONAIRE | 0.85 | 17.49 | 14.87 |
| PVDCFG06 | m² | M2 FIGURA GALVA CP PVD VENT CONAIRE 0,6 | 0.15 | 27.07 | 4.06 |
|  |  | Total |  |  | 18.93 |

**CVRGGC0625** m² Cond CONAIRE CERRADO PVD VENT-06 rectangular 0,6 mm 25 pct fig pared simple galva
Precio: 19.89
Fabricación y suministro de conductos premontados CONAIRE PVD VENT de geometría rectangular, fabricado en acero galvanizado de 0,6 mm de espesor según UNE 1505, pared simple, calidad DX 51D + Z 250/275, incorpora sistema de union entre tramos rectos y figuras tipo perfil vaina deslizante que le confiere estanquidad al aire CLASE A según UNE-EN 1507:2007, incluye premontaje en fabrica, parte proporcional estimada del 25% en figuras, certificado de fabricación y estanquidad al aire.

| Código | Ud | Descripción | Rendimiento | Precio | Importe |
|---|---|---|---|---|---|
| PVDCTR06 | m² | M2 TRAMO RECTO GALVA CP PVD VENT 0,6 CONAIRE | 0.75 | 17.49 | 13.12 |
| PVDCFG06 | m² | M2 FIGURA GALVA CP PVD VENT CONAIRE 0,6 | 0.25 | 27.07 | 6.77 |
|  |  | Total |  |  | 19.89 |

**CVRGGC0635** m² Cond CONAIRE CERRADO PVD VENT-06 rectangular 0,6 mm 35 pct fig pared simple galva
Precio: 20.84
Fabricación y suministro de conductos premontados CONAIRE PVD VENT de geometría rectangular, fabricado en acero galvanizado de 0,6 mm de espesor según UNE 1505, pared simple, calidad DX 51D + Z 250/275, incorpora sistema de union entre tramos rectos y figuras tipo perfil vaina deslizante que le confiere estanquidad al aire CLASE A según UNE-EN 1507:2007, incluye premontaje en fabrica, parte proporcional estimada del 35% en figuras, certificado de fabricación y estanquidad al aire.

| Código | Ud | Descripción | Rendimiento | Precio | Importe |
|---|---|---|---|---|---|
| PVDCTR06 | m² | M2 TRAMO RECTO GALVA CP PVD VENT 0,6 CONAIRE | 0.65 | 17.49 | 11.37 |
| PVDCFG06 | m² | M2 FIGURA GALVA CP PVD VENT CONAIRE 0,6 | 0.35 | 27.07 | 9.47 |
|  |  | Total |  |  | 20.84 |

**CVRGGC0645** m² Cond CONAIRE CERRADO PVD VENT-06 rectangular 0,6 mm 45 pct fig pared simple galva
Precio: 21.8
Fabricación y suministro de conductos premontados CONAIRE PVD VENT de geometría rectangular, fabricado en acero galvanizado de 0,6 mm de espesor según UNE 1505, pared simple, calidad DX 51D + Z 250/275, incorpora sistema de union entre tramos rectos y figuras tipo perfil vaina deslizante que le confiere estanquidad al aire CLASE A según UNE-EN 1507:2007, incluye premontaje en fabrica, parte proporcional estimada del 45% en figuras, certificado de fabricación y estanquidad al aire.

| Código | Ud | Descripción | Rendimiento | Precio | Importe |
|---|---|---|---|---|---|
| PVDCTR06 | m² | M2 TRAMO RECTO GALVA CP PVD VENT 0,6 CONAIRE | 0.55 | 17.49 | 9.62 |
| PVDCFG06 | m² | M2 FIGURA GALVA CP PVD VENT CONAIRE 0,6 | 0.45 | 27.07 | 12.18 |
|  |  | Total |  |  | 21.8 |

**CVRGGC0655** m² Cond CONAIRE CERRADO PVD VENT-06 rectangular 0,6 mm 55 pct fig pared simple galva
Precio: 22.76
Fabricación y suministro de conductos premontados CONAIRE PVD VENT de geometría rectangular, fabricado en acero galvanizado de 0,6 mm de espesor según UNE 1505, pared simple, calidad DX 51D + Z 250/275, incorpora sistema de union entre tramos rectos y figuras tipo perfil vaina deslizante que le confiere estanquidad al aire CLASE A según UNE-EN 1507:2007, incluye premontaje en fabrica, parte proporcional estimada del 55% en figuras, certificado de fabricación y estanquidad al aire.

| Código | Ud | Descripción | Rendimiento | Precio | Importe |
|---|---|---|---|---|---|
| PVDCTR06 | m² | M2 TRAMO RECTO GALVA CP PVD VENT 0,6 CONAIRE | 0.45 | 17.49 | 7.87 |
| PVDCFG06 | m² | M2 FIGURA GALVA CP PVD VENT CONAIRE 0,6 | 0.55 | 27.07 | 14.89 |
|  |  | Total |  |  | 22.76 |

###### 04030102100202 Chapa 0,8 mm

**CVRGGC0815** m² Cond CONAIRE CERRADO PVD VENT-08 rectangular 0,8 mm 15 pct fig pared simple galva
Precio: 24.5
Fabricación y suministro de conductos premontados CONAIRE PVD VENT de geometría rectangular, fabricado en acero galvanizado de 0,8 mm de espesor según UNE 1505, pared simple, calidad DX 51D + Z 250/275, incorpora sistema de union entre tramos rectos y figuras tipo perfil vaina deslizante que le confiere estanquidad al aire CLASE A según UNE-EN 1507:2007, incluye premontaje en fabrica, parte proporcional estimada del 15% en figuras, certificado de fabricación y estanquidad al aire.

| Código | Ud | Descripción | Rendimiento | Precio | Importe |
|---|---|---|---|---|---|
| PVDCTR08 | m² | M2 TRAMO RECTO GALVA CP PVD VENT 0,8 CONAIRE | 0.85 | 22.98 | 19.53 |
| PVDCFG08 | m² | M2 FIGURA GALVA CP PVD VENT CONAIRE 0,8 | 0.15 | 33.14 | 4.97 |
|  |  | Total |  |  | 24.5 |

**CVRGGC0825** m² Cond CONAIRE CERRADO PVD VENT-08 rectangular 0,8 mm 25 pct fig pared simple galva
Precio: 25.53
Fabricación y suministro de conductos premontados CONAIRE PVD VENT de geometría rectangular, fabricado en acero galvanizado de 0,8 mm de espesor según UNE 1505, pared simple, calidad DX 51D + Z 250/275, incorpora sistema de union entre tramos rectos y figuras tipo perfil vaina deslizante que le confiere estanquidad al aire CLASE A según UNE-EN 1507:2007, incluye premontaje en fabrica, parte proporcional estimada del 25% en figuras, certificado de fabricación y estanquidad al aire.

| Código | Ud | Descripción | Rendimiento | Precio | Importe |
|---|---|---|---|---|---|
| PVDCTR08 | m² | M2 TRAMO RECTO GALVA CP PVD VENT 0,8 CONAIRE | 0.75 | 22.98 | 17.24 |
| PVDCFG08 | m² | M2 FIGURA GALVA CP PVD VENT CONAIRE 0,8 | 0.25 | 33.14 | 8.29 |
|  |  | Total |  |  | 25.53 |

**CVRGGC0835** m² Cond CONAIRE CERRADO PVD VENT-08 rectangular 0,8 mm 35 pct fig pared simple galva
Precio: 26.54
Fabricación y suministro de conductos premontados CONAIRE PVD VENT de geometría rectangular, fabricado en acero galvanizado de 0,8 mm de espesor según UNE 1505, pared simple, calidad DX 51D + Z 250/275, incorpora sistema de union entre tramos rectos y figuras tipo perfil vaina deslizante que le confiere estanquidad al aire CLASE A según UNE-EN 1507:2007, incluye premontaje en fabrica, parte proporcional estimada del 35% en figuras, certificado de fabricación y estanquidad al aire.

| Código | Ud | Descripción | Rendimiento | Precio | Importe |
|---|---|---|---|---|---|
| PVDCTR08 | m² | M2 TRAMO RECTO GALVA CP PVD VENT 0,8 CONAIRE | 0.65 | 22.98 | 14.94 |
| PVDCFG08 | m² | M2 FIGURA GALVA CP PVD VENT CONAIRE 0,8 | 0.35 | 33.14 | 11.60 |
|  |  | Total |  |  | 26.54 |

**CVRGGC0845** m² Cond CONAIRE CERRADO PVD VENT-08 rectangular 0,8 mm 45 pct fig pared simple galva
Precio: 27.55
Fabricación y suministro de conductos premontados CONAIRE PVD VENT de geometría rectangular, fabricado en acero galvanizado de 0,8 mm de espesor según UNE 1505, pared simple, calidad DX 51D + Z 250/275, incorpora sistema de union entre tramos rectos y figuras tipo perfil vaina deslizante que le confiere estanquidad al aire CLASE A según UNE-EN 1507:2007, incluye premontaje en fabrica, parte proporcional estimada del 45% en figuras, certificado de fabricación y estanquidad al aire.

| Código | Ud | Descripción | Rendimiento | Precio | Importe |
|---|---|---|---|---|---|
| PVDCTR08 | m² | M2 TRAMO RECTO GALVA CP PVD VENT 0,8 CONAIRE | 0.55 | 22.98 | 12.64 |
| PVDCFG08 | m² | M2 FIGURA GALVA CP PVD VENT CONAIRE 0,8 | 0.45 | 33.14 | 14.91 |
|  |  | Total |  |  | 27.55 |

**CVRGGC0855** m² Cond CONAIRE CERRADO PVD VENT-08 rectangular 0,8 mm 55 pct fig pared simple galva
Precio: 28.57
Fabricación y suministro de conductos premontados CONAIRE PVD VENT de geometría rectangular, fabricado en acero galvanizado de 0,8 mm de espesor según UNE 1505, pared simple, calidad DX 51D + Z 250/275, incorpora sistema de union entre tramos rectos y figuras tipo perfil vaina deslizante que le confiere estanquidad al aire CLASE A según UNE-EN 1507:2007, incluye premontaje en fabrica, parte proporcional estimada del 55% en figuras, certificado de fabricación y estanquidad al aire.

| Código | Ud | Descripción | Rendimiento | Precio | Importe |
|---|---|---|---|---|---|
| PVDCTR08 | m² | M2 TRAMO RECTO GALVA CP PVD VENT 0,8 CONAIRE | 0.45 | 22.98 | 10.34 |
| PVDCFG08 | m² | M2 FIGURA GALVA CP PVD VENT CONAIRE 0,8 | 0.55 | 33.14 | 18.23 |
|  |  | Total |  |  | 28.57 |

###### 04030102100203 Chapa 1,0 mm

**CVRGGC1015** m² Cond CONAIRE CERRADO PVD VENT-1 rectangular 1 mm 15 pct fig pared simple galva
Precio: 30.12
Fabricación y suministro de conductos premontados CONAIRE PVD VENT de geometría rectangular, fabricado en acero galvanizado de 1 mm de espesor según UNE 1505, pared simple, calidad DX 51D + Z 250/275, incorpora sistema de union entre tramos rectos y figuras tipo perfil vaina deslizante que le confiere estanquidad al aire CLASE A según UNE-EN 1507:2007, incluye premontaje en fabrica, parte proporcional estimada del 15% en figuras, certificado de fabricación y estanquidad al aire.

| Código | Ud | Descripción | Rendimiento | Precio | Importe |
|---|---|---|---|---|---|
| PVDCTR10 | m² | M2 TRAMO RECTO GALVA CP PVD VENT 1,0 CONAIRE | 0.85 | 28.52 | 24.24 |
| PVDCFG10 | m² | M2 FIGURA GALVA CP PVD VENT 1,0 CONAIRE | 0.15 | 39.19 | 5.88 |
|  |  | Total |  |  | 30.12 |

**CVRGGC1025** m² Cond CONAIRE CERRADO PVD VENT-1 rectangular 1 mm 25 pct fig pared simple galva
Precio: 31.19
Fabricación y suministro de conductos premontados CONAIRE PVD VENT de geometría rectangular, fabricado en acero galvanizado de 1 mm de espesor según UNE 1505, pared simple, calidad DX 51D + Z 250/275, incorpora sistema de union entre tramos rectos y figuras tipo perfil vaina deslizante que le confiere estanquidad al aire CLASE A según UNE-EN 1507:2007, incluye premontaje en fabrica, parte proporcional estimada del 25% en figuras, certificado de fabricación y estanquidad al aire.

| Código | Ud | Descripción | Rendimiento | Precio | Importe |
|---|---|---|---|---|---|
| PVDCTR10 | m² | M2 TRAMO RECTO GALVA CP PVD VENT 1,0 CONAIRE | 0.75 | 28.52 | 21.39 |
| PVDCFG10 | m² | M2 FIGURA GALVA CP PVD VENT 1,0 CONAIRE | 0.25 | 39.19 | 9.80 |
|  |  | Total |  |  | 31.19 |

**CVRGGC1035** m² Cond CONAIRE CERRADO PVD VENT-1 rectangular 1 mm 35 pct fig pared simple galva
Precio: 32.26
Fabricación y suministro de conductos premontados CONAIRE PVD VENT de geometría rectangular, fabricado en acero galvanizado de 1 mm de espesor según UNE 1505, pared simple, calidad DX 51D + Z 250/275, incorpora sistema de union entre tramos rectos y figuras tipo perfil vaina deslizante que le confiere estanquidad al aire CLASE A según UNE-EN 1507:2007, incluye premontaje en fabrica, parte proporcional estimada del 35% en figuras, certificado de fabricación y estanquidad al aire.

| Código | Ud | Descripción | Rendimiento | Precio | Importe |
|---|---|---|---|---|---|
| PVDCTR10 | m² | M2 TRAMO RECTO GALVA CP PVD VENT 1,0 CONAIRE | 0.65 | 28.52 | 18.54 |
| PVDCFG10 | m² | M2 FIGURA GALVA CP PVD VENT 1,0 CONAIRE | 0.35 | 39.19 | 13.72 |
|  |  | Total |  |  | 32.26 |

**CVRGGC1045** m² Cond CONAIRE CERRADO PVD VENT-1 rectangular 1 mm 45 pct fig pared simple galva
Precio: 33.33
Fabricación y suministro de conductos premontados CONAIRE PVD VENT de geometría rectangular, fabricado en acero galvanizado de 1 mm de espesor según UNE 1505, pared simple, calidad DX 51D + Z 250/275, incorpora sistema de union entre tramos rectos y figuras tipo perfil vaina deslizante que le confiere estanquidad al aire CLASE A según UNE-EN 1507:2007, incluye premontaje en fabrica, parte proporcional estimada del 45% en figuras, certificado de fabricación y estanquidad al aire.

| Código | Ud | Descripción | Rendimiento | Precio | Importe |
|---|---|---|---|---|---|
| PVDCTR10 | m² | M2 TRAMO RECTO GALVA CP PVD VENT 1,0 CONAIRE | 0.55 | 28.52 | 15.69 |
| PVDCFG10 | m² | M2 FIGURA GALVA CP PVD VENT 1,0 CONAIRE | 0.45 | 39.19 | 17.64 |
|  |  | Total |  |  | 33.33 |

**CVRGGC1055** m² Cond CONAIRE CERRADO PVD VENT-1 rectangular 1 mm 55 pct fig pared simple galva
Precio: 34.38
Fabricación y suministro de conductos premontados CONAIRE PVD VENT de geometría rectangular, fabricado en acero galvanizado de 1 mm de espesor según UNE 1505, pared simple, calidad DX 51D + Z 250/275, incorpora sistema de union entre tramos rectos y figuras tipo perfil vaina deslizante que le confiere estanquidad al aire CLASE A según UNE-EN 1507:2007, incluye premontaje en fabrica, parte proporcional estimada del 55% en figuras, certificado de fabricación y estanquidad al aire.

| Código | Ud | Descripción | Rendimiento | Precio | Importe |
|---|---|---|---|---|---|
| PVDCTR10 | m² | M2 TRAMO RECTO GALVA CP PVD VENT 1,0 CONAIRE | 0.45 | 28.52 | 12.83 |
| PVDCFG10 | m² | M2 FIGURA GALVA CP PVD VENT 1,0 CONAIRE | 0.55 | 39.19 | 21.55 |
|  |  | Total |  |  | 34.38 |

###### 0403010211 PVD FIRE

###### 040301021101 PVD FIRE SP

**CFRGGMS0815** m² Conducto CONAIRE PVD FIRE MS-08 rectangular de 0,8 mm 15 pct figuras pared simple galva
Precio: 23.63
Fabricación y suministro conducto CONAIRE PVD FIRE - MS de geometría rectangular, tipo pared simple de acero galvanizado en caliente de 0,8 mm de espesor calidad DX51D+Z250/275 , incorpora sistema de unión entre tramos rectos y figuras por medio de Perfil Vaina Deslizante el cual le confiere una estanqueidad CLASE A, resistencia al fuego en el monosector con clasificacion E 120 - 600 / E 300-60, , según norma UNE-EN 1507: 2007 con metodo de ensayo EN 1366 -1, cumple directiva obligatoria como producto con marcado CE según UNE-EN-12101, incluye parte proporcional estimada (15%) de figuras, certificados de fabricación, resistencia al fuego y marcado CE.

| Código | Ud | Descripción | Rendimiento | Precio | Importe |
|---|---|---|---|---|---|
| PVDFIREMS | m² | M2 TRAMO RECTO GALVA PVD FIRE MS CONAIRE | 0.85 | 22.63 | 19.24 |
| PVDFIREMSF | m² | M2 FIGURA GALVA PVD FIRE MS CONAIRE | 0.15 | 29.28 | 4.39 |
|  |  | Total |  |  | 23.63 |

**CFRGGMS0825** m² Conducto CONAIRE PVD FIRE MS-08 rectangular de 0,8 mm 25 pct figuras pared simple galva
Precio: 24.29
Fabricación y suministro conducto CONAIRE PVD FIRE - MS de geometría rectangular, tipo pared simple de acero galvanizado en caliente de 0,8 mm de espesor calidad DX51D+Z250/275 , incorpora sistema de unión entre tramos rectos y figuras por medio de Perfil Vaina Deslizante el cual le confiere una estanqueidad CLASE A, resistencia al fuego en el monosector con clasificacion E 120 - 600 / E 300-60, , según norma UNE-EN 1507: 2007 con metodo de ensayo EN 1366 -1, cumple directiva obligatoria como producto con marcado CE según UNE-EN-12101, incluye parte proporcional estimada (25%) de figuras, certificados de fabricación, resistencia al fuego y marcado CE.

| Código | Ud | Descripción | Rendimiento | Precio | Importe |
|---|---|---|---|---|---|
| PVDFIREMS | m² | M2 TRAMO RECTO GALVA PVD FIRE MS CONAIRE | 0.75 | 22.63 | 16.97 |
| PVDFIREMSF | m² | M2 FIGURA GALVA PVD FIRE MS CONAIRE | 0.25 | 29.28 | 7.32 |
|  |  | Total |  |  | 24.29 |

**CFRGGMS0835** m² Conducto CONAIRE PVD FIRE MS-08 rectangular de 0,8 mm 35 pct figuras pared simple galva
Precio: 24.96
Fabricación y suministro conducto CONAIRE PVD FIRE - MS de geometría rectangular, tipo pared simple de acero galvanizado en caliente de 0,8 mm de espesor calidad DX51D+Z250/275 , incorpora sistema de unión entre tramos rectos y figuras por medio de Perfil Vaina Deslizante el cual le confiere una estanqueidad CLASE A, resistencia al fuego en el monosector con clasificacion E 120 - 600 / E 300-60, , según norma UNE-EN 1507: 2007 con metodo de ensayo EN 1366 -1, cumple directiva obligatoria como producto con marcado CE según UNE-EN-12101, incluye parte proporcional estimada (35%) de figuras, certificados de fabricación, resistencia al fuego y marcado CE.

| Código | Ud | Descripción | Rendimiento | Precio | Importe |
|---|---|---|---|---|---|
| PVDFIREMS | m² | M2 TRAMO RECTO GALVA PVD FIRE MS CONAIRE | 0.65 | 22.63 | 14.71 |
| PVDFIREMSF | m² | M2 FIGURA GALVA PVD FIRE MS CONAIRE | 0.35 | 29.28 | 10.25 |
|  |  | Total |  |  | 24.96 |

**CFRGGMS0845** m² Conducto CONAIRE PVD FIRE MS-08 rectangular de 0,8 mm 45 pct figuras pared simple galva
Precio: 25.63
Fabricación y suministro conducto CONAIRE PVD FIRE - MS de geometría rectangular, tipo pared simple de acero galvanizado en caliente de 0,8 mm de espesor calidad DX51D+Z250/275 , incorpora sistema de unión entre tramos rectos y figuras por medio de Perfil Vaina Deslizante el cual le confiere una estanqueidad CLASE A, resistencia al fuego en el monosector con clasificacion E 120 - 600 / E 300-60, , según norma UNE-EN 1507: 2007 con metodo de ensayo EN 1366 -1, cumple directiva obligatoria como producto con marcado CE según UNE-EN-12101, incluye parte proporcional estimada (45%) de figuras, certificados de fabricación, resistencia al fuego y marcado CE.

| Código | Ud | Descripción | Rendimiento | Precio | Importe |
|---|---|---|---|---|---|
| PVDFIREMS | m² | M2 TRAMO RECTO GALVA PVD FIRE MS CONAIRE | 0.55 | 22.63 | 12.45 |
| PVDFIREMSF | m² | M2 FIGURA GALVA PVD FIRE MS CONAIRE | 0.45 | 29.28 | 13.18 |
|  |  | Total |  |  | 25.63 |

**CFRGGMS0855** m² Conducto CONAIRE PVD FIRE MS-08 rectangular de 0,8 mm 55 pct figuras pared simple galva
Precio: 26.28
Fabricación y suministro conducto CONAIRE PVD FIRE - MS de geometría rectangular, tipo pared simple de acero galvanizado en caliente de 0,8 mm de espesor calidad DX51D+Z250/275 , incorpora sistema de unión entre tramos rectos y figuras por medio de Perfil Vaina Deslizante el cual le confiere una estanqueidad CLASE A, resistencia al fuego en el monosector con clasificacion E 120 - 600 / E 300-60, , según norma UNE-EN 1507: 2007 con metodo de ensayo EN 1366 -1, cumple directiva obligatoria como producto con marcado CE según UNE-EN-12101, incluye parte proporcional estimada (55%) de figuras, certificados de fabricación, resistencia al fuego y marcado CE.

| Código | Ud | Descripción | Rendimiento | Precio | Importe |
|---|---|---|---|---|---|
| PVDFIREMS | m² | M2 TRAMO RECTO GALVA PVD FIRE MS CONAIRE | 0.45 | 22.63 | 10.18 |
| PVDFIREMSF | m² | M2 FIGURA GALVA PVD FIRE MS CONAIRE | 0.55 | 29.28 | 16.10 |
|  |  | Total |  |  | 26.28 |

###### 040301021102 PVD FIRE CP

**CFRGGMSC0815** m² Conducto CONAIRE PVD FIRE MS-08 rectangular de 0,8 mm 15 pct figuras pared simple galva
Precio: 25.39
Fabricación y suministro conducto premontado CONAIRE PVD FIRE - MS CERRADO de geometría rectangular, tipo pared simple de acero galvanizado en caliente de 0,8 mm de espesor calidad DX51D+Z250/275 , incorpora sistema de unión entre tramos rectos y figuras por medio de Perfil Vaina Deslizante el cual le confiere una estanqueidad CLASE A, resistencia al fuego en el monosector con clasificacion E 120 - 600 / E 300-60, , según norma UNE-EN 1507: 2007 con metodo de ensayo EN 1366 -1, cumple directiva obligatoria como producto con marcado CE según UNE-EN-12101, incluye parte proporcional estimada (15%) de figuras, premontaje en fabrica, certificados de fabricación, resistencia al fuego y marcado CE.

| Código | Ud | Descripción | Rendimiento | Precio | Importe |
|---|---|---|---|---|---|
| PVDFIRECTR10 | m² | M2 TRAMO RECTO GALVA PVD FIRE MS CP CONAIRE | 0.85 | 23.83 | 20.26 |
| PVDFIRECFG10 | m² | M2 FIGURA GALVA PVD FIRE MS CP CONAIRE | 0.15 | 34.23 | 5.13 |
|  |  | Total |  |  | 25.39 |

**CFRGGMSC0825** m² Conducto CONAIRE PVD FIRE MS-08 rectangular de 0,8 mm 25 pct figuras pared simple galva
Precio: 26.43
Fabricación y suministro conducto premontado CONAIRE PVD FIRE - MS CERRADO de geometría rectangular, tipo pared simple de acero galvanizado en caliente de 0,8 mm de espesor calidad DX51D+Z250/275 , incorpora sistema de unión entre tramos rectos y figuras por medio de Perfil Vaina Deslizante el cual le confiere una estanqueidad CLASE A, resistencia al fuego en el monosector con clasificacion E 120 - 600 / E 300-60, , según norma UNE-EN 1507: 2007 con metodo de ensayo EN 1366 -1, cumple directiva obligatoria como producto con marcado CE según UNE-EN-12101, incluye parte proporcional estimada (25%) de figuras, premontaje en fabrica, certificados de fabricación, resistencia al fuego y marcado CE.

| Código | Ud | Descripción | Rendimiento | Precio | Importe |
|---|---|---|---|---|---|
| PVDFIRECTR10 | m² | M2 TRAMO RECTO GALVA PVD FIRE MS CP CONAIRE | 0.75 | 23.83 | 17.87 |
| PVDFIRECFG10 | m² | M2 FIGURA GALVA PVD FIRE MS CP CONAIRE | 0.25 | 34.23 | 8.56 |
|  |  | Total |  |  | 26.43 |

**CFRGGMSC0835** m² Conducto CONAIRE PVD FIRE MS-08 rectangular de 0,8 mm 35 pct figuras pared simple galva
Precio: 27.47
Fabricación y suministro conducto premontado CONAIRE PVD FIRE - MS CERRADO de geometría rectangular, tipo pared simple de acero galvanizado en caliente de 0,8 mm de espesor calidad DX51D+Z250/275 , incorpora sistema de unión entre tramos rectos y figuras por medio de Perfil Vaina Deslizante el cual le confiere una estanqueidad CLASE A, resistencia al fuego en el monosector con clasificacion E 120 - 600 / E 300-60, , según norma UNE-EN 1507: 2007 con metodo de ensayo EN 1366 -1, cumple directiva obligatoria como producto con marcado CE según UNE-EN-12101, incluye parte proporcional estimada (35%) de figuras, premontaje en fabrica, certificados de fabricación, resistencia al fuego y marcado CE.

| Código | Ud | Descripción | Rendimiento | Precio | Importe |
|---|---|---|---|---|---|
| PVDFIRECTR10 | m² | M2 TRAMO RECTO GALVA PVD FIRE MS CP CONAIRE | 0.65 | 23.83 | 15.49 |
| PVDFIRECFG10 | m² | M2 FIGURA GALVA PVD FIRE MS CP CONAIRE | 0.35 | 34.23 | 11.98 |
|  |  | Total |  |  | 27.47 |

**CFRGGMSC0845** m² Conducto CONAIRE PVD FIRE MS-08 rectangular de 0,8 mm 45 pct figuras pared simple galva
Precio: 28.51
Fabricación y suministro conducto premontado CONAIRE PVD FIRE - MS CERRADO de geometría rectangular, tipo pared simple de acero galvanizado en caliente de 0,8 mm de espesor calidad DX51D+Z250/275 , incorpora sistema de unión entre tramos rectos y figuras por medio de Perfil Vaina Deslizante el cual le confiere una estanqueidad CLASE A, resistencia al fuego en el monosector con clasificacion E 120 - 600 / E 300-60, , según norma UNE-EN 1507: 2007 con metodo de ensayo EN 1366 -1, cumple directiva obligatoria como producto con marcado CE según UNE-EN-12101, incluye parte proporcional estimada (45%) de figuras, premontaje en fabrica, certificados de fabricación, resistencia al fuego y marcado CE.

| Código | Ud | Descripción | Rendimiento | Precio | Importe |
|---|---|---|---|---|---|
| PVDFIRECTR10 | m² | M2 TRAMO RECTO GALVA PVD FIRE MS CP CONAIRE | 0.55 | 23.83 | 13.11 |
| PVDFIRECFG10 | m² | M2 FIGURA GALVA PVD FIRE MS CP CONAIRE | 0.45 | 34.23 | 15.40 |
|  |  | Total |  |  | 28.51 |

**CFRGGMSC0855** m² Conducto CONAIRE PVD FIRE MS-08 rectangular de 0,8 mm 55 pct figuras pared simple galva
Precio: 29.55
Fabricación y suministro conducto premontado CONAIRE PVD FIRE - MS CERRADO de geometría rectangular, tipo pared simple de acero galvanizado en caliente de 0,8 mm de espesor calidad DX51D+Z250/275 , incorpora sistema de unión entre tramos rectos y figuras por medio de Perfil Vaina Deslizante el cual le confiere una estanqueidad CLASE A, resistencia al fuego en el monosector con clasificacion E 120 - 600 / E 300-60, , según norma UNE-EN 1507: 2007 con metodo de ensayo EN 1366 -1, cumple directiva obligatoria como producto con marcado CE según UNE-EN-12101, incluye parte proporcional estimada (55%) de figuras, premontaje en fabrica, certificados de fabricación, resistencia al fuego y marcado CE.

| Código | Ud | Descripción | Rendimiento | Precio | Importe |
|---|---|---|---|---|---|
| PVDFIRECTR10 | m² | M2 TRAMO RECTO GALVA PVD FIRE MS CP CONAIRE | 0.45 | 23.83 | 10.72 |
| PVDFIRECFG10 | m² | M2 FIGURA GALVA PVD FIRE MS CP CONAIRE | 0.55 | 34.23 | 18.83 |
|  |  | Total |  |  | 29.55 |

##### 040302 CONDUCTOS PLÁSTICOS

#### 0408 ACUSTICA

##### 040801 ATENUADORES ACUSTICOS

###### 04080101 SILENCIADORES

###### 0408010101 GEOMETRIA RECTANGULAR

**CAASR20204450600** u Atenuador acustico CONAIRE SILENTEC 200/200 ST rectang std de 400 x 450 x 600 mm
Precio: 116.33
Suministro y montaje de atenuador acústico CONAIRE SILENTEC 200/200 ST de geometría rectangular tipo estandar, compuesto por bafles acústicos rellenos en su interior de panel rígido con acabado neto de 200 mm de espesor, montados en el interior de una envolvente rectangular de 400 x 450 x 600 fabricada en chapa galvanizada reforzada de calidad DX51D+Z250/275, con pasos de aire entre bafles de 200 mm, ver prestaciones acústicas en ficha técnica del fabricante.

| Código | Ud | Descripción | Rendimiento | Precio | Importe |
|---|---|---|---|---|---|
| AST2020001 | u | SILENCIOSO RECTANGULAR MOD.SILENTEC-ST200/200 DE 400X450X600 | 1 | 116.33 | 116.33 |
| PMSILENTEC | u | Pequeño material para instalación de SILENTEC (material) | 1 | 0 | 0.00 |
|  |  | Total |  |  | 116.33 |

**CAASR20204450900** u Atenuador acustico CONAIRE SILENTEC 200/200 ST rectang std de 400 x 450 x 900 mm
Precio: 130.53
Suministro y montaje de atenuador acústico CONAIRE SILENTEC 200/200 ST de geometría rectangular tipo estandar, compuesto por bafles acústicos rellenos en su interior de panel rígido con acabado neto de 200 mm de espesor, montados en el interior de una envolvente rectangular de 400 x 450 x 900 fabricada en chapa galvanizada reforzada de calidad DX51D+Z250/275, con pasos de aire entre bafles de 200 mm, ver prestaciones acústicas en ficha técnica del fabricante.

| Código | Ud | Descripción | Rendimiento | Precio | Importe |
|---|---|---|---|---|---|
| AST2020002 | u | SILENCIOSO RECTANGULAR MOD.SILENTEC-ST200/200 DE 400X450X900 | 1 | 130.53 | 130.53 |
| PMSILENTEC | u | Pequeño material para instalación de SILENTEC | 1 | 0 | 0.00 |
|  |  | Total |  |  | 130.53 |

**CAASR202044501200** u Atenuador acustico CONAIRE SILENTEC 200/200 ST rectang std de 400 x 450 x 1200 mm
Precio: 244.74
Suministro y montaje de atenuador acústico CONAIRE SILENTEC 200/200 ST de geometría rectangular tipo estandar, compuesto por bafles acústicos rellenos en su interior de panel rígido con acabado neto de 200 mm de espesor, montados en el interior de una envolvente rectangular de 400 x 450 x 1200 fabricada en chapa galvanizada reforzada de calidad DX51D+Z250/275, con pasos de aire entre bafles de 200 mm, ver prestaciones acústicas en ficha técnica del fabricante.

| Código | Ud | Descripción | Rendimiento | Precio | Importe |
|---|---|---|---|---|---|
| AST2020003 | u | SILENCIOSO RECTANGULAR MOD.SILENTEC-ST200/200 DE 400X450X1200 | 1 | 144.74 | 144.74 |
| PMSILENTEC | u | Pequeño material para instalación de SILENTEC | 1 | 0 | 0.00 |
| TRANSGRU | u | Transporte Grua (precio de coste) (maquinaria) | 1 | 100 | 100.00 |
|  |  | Total |  |  | 244.74 |

**CAASR202044501500** u Atenuador acustico CONAIRE SILENTEC 200/200 ST rectang std de 400 x 450 x 1500 mm
Precio: 258.95
Suministro y montaje de atenuador acústico CONAIRE SILENTEC 200/200 ST de geometría rectangular tipo estandar, compuesto por bafles acústicos rellenos en su interior de panel rígido con acabado neto de 200 mm de espesor, montados en el interior de una envolvente rectangular de 400 x 450 x 1500 fabricada en chapa galvanizada reforzada de calidad DX51D+Z250/275, con pasos de aire entre bafles de 200 mm, ver prestaciones acústicas en ficha técnica del fabricante.

| Código | Ud | Descripción | Rendimiento | Precio | Importe |
|---|---|---|---|---|---|
| AST2020004 | u | SILENCIOSO RECTANGULAR MOD.SILENTEC-ST200/200 DE 400X450X1500 | 1 | 158.95 | 158.95 |
| PMSILENTEC | u | Pequeño material para instalación de SILENTEC | 1 | 0 | 0.00 |
| TRANSGRU | u | Transporte Grua (precio de coste) | 1 | 100 | 100.00 |
|  |  | Total |  |  | 258.95 |

**CAASR202044501800** u Atenuador acustico CONAIRE SILENTEC 200/200 ST rectang std de 400 x 450 x 1800 mm
Precio: 282.56
Suministro y montaje de atenuador acústico CONAIRE SILENTEC 200/200 ST de geometría rectangular tipo estandar, compuesto por bafles acústicos rellenos en su interior de panel rígido con acabado neto de 200 mm de espesor, montados en el interior de una envolvente rectangular de 400 x 450 x 1800 fabricada en chapa galvanizada reforzada de calidad DX51D+Z250/275, con pasos de aire entre bafles de 200 mm, ver prestaciones acústicas en ficha técnica del fabricante.

| Código | Ud | Descripción | Rendimiento | Precio | Importe |
|---|---|---|---|---|---|
| AST2020005 | u | SILENCIOSO RECTANGULAR MOD.SILENTEC-ST200/200 DE 400X450X1800 | 1 | 182.56 | 182.56 |
| PMSILENTEC | u | Pequeño material para instalación de SILENTEC | 1 | 0 | 0.00 |
| TRANSGRU | u | Transporte Grua (precio de coste) | 1 | 100 | 100.00 |
|  |  | Total |  |  | 282.56 |

**CAASR202044502100** u Atenuador acustico CONAIRE SILENTEC 200/200 ST rectang std de 400 x 450 x 2100 mm
Precio: 296.77
Suministro y montaje de atenuador acústico CONAIRE SILENTEC 200/200 ST de geometría rectangular tipo estandar, compuesto por bafles acústicos rellenos en su interior de panel rígido con acabado neto de 200 mm de espesor, montados en el interior de una envolvente rectangular de 400 x 450 x 2100 fabricada en chapa galvanizada reforzada de calidad DX51D+Z250/275, con pasos de aire entre bafles de 200 mm, ver prestaciones acústicas en ficha técnica del fabricante.

| Código | Ud | Descripción | Rendimiento | Precio | Importe |
|---|---|---|---|---|---|
| AST2020006 | u | SILENCIOSO RECTANGULAR MOD.SILENTEC-ST200/200 DE 400X450X2100 | 1 | 196.77 | 196.77 |
| PMSILENTEC | u | Pequeño material para instalación de SILENTEC | 1 | 0 | 0.00 |
| TRANSGRU | u | Transporte Grua (precio de coste) | 1 | 100 | 100.00 |
|  |  | Total |  |  | 296.77 |

**CAASR202044502400** u Atenuador acustico CONAIRE SILENTEC 200/200 ST rectang std de 400 x 450 x 2400 mm
Precio: 310.97
Suministro y montaje de atenuador acústico CONAIRE SILENTEC 200/200 ST de geometría rectangular tipo estandar, compuesto por bafles acústicos rellenos en su interior de panel rígido con acabado neto de 200 mm de espesor, montados en el interior de una envolvente rectangular de 400 x 450 x 2400 fabricada en chapa galvanizada reforzada de calidad DX51D+Z250/275, con pasos de aire entre bafles de 200 mm, ver prestaciones acústicas en ficha técnica del fabricante.

| Código | Ud | Descripción | Rendimiento | Precio | Importe |
|---|---|---|---|---|---|
| AST2020007 | u | SILENCIOSO RECTANGULAR MOD.SILENTEC-ST200/200 DE 400X450X2400 | 1 | 210.97 | 210.97 |
| PMSILENTEC | u | Pequeño material para instalación de SILENTEC | 1 | 0 | 0.00 |
| TRANSGRU | u | Transporte Grua (precio de coste) | 1 | 100 | 100.00 |
|  |  | Total |  |  | 310.97 |

**CAASR20204600600** u Atenuador acustico CONAIRE SILENTEC 200/200 ST rectang std de 400 x 600 x 600 mm
Precio: 123.93
Suministro y montaje de atenuador acústico CONAIRE SILENTEC 200/200 ST de geometría rectangular tipo estandar, compuesto por bafles acústicos rellenos en su interior de panel rígido con acabado neto de 200 mm de espesor, montados en el interior de una envolvente rectangular de 400 x 600 x 600 fabricada en chapa galvanizada reforzada de calidad DX51D+Z250/275, con pasos de aire entre bafles de 200 mm, ver prestaciones acústicas en ficha técnica del fabricante.

| Código | Ud | Descripción | Rendimiento | Precio | Importe |
|---|---|---|---|---|---|
| AST2020022 | u | SILENCIOSO RECTANGULAR MOD.SILENTEC-ST200/200 DE 400X600X600 | 1 | 123.93 | 123.93 |
| PMSILENTEC | u | Pequeño material para instalación de SILENTEC | 1 | 0 | 0.00 |
|  |  | Total |  |  | 123.93 |

**CAASR20204600900** u Atenuador acustico CONAIRE SILENTEC 200/200 ST rectang std de 400 x 600 x 900 mm
Precio: 140.06
Suministro y montaje de atenuador acústico CONAIRE SILENTEC 200/200 ST de geometría rectangular tipo estandar, compuesto por bafles acústicos rellenos en su interior de panel rígido con acabado neto de 200 mm de espesor, montados en el interior de una envolvente rectangular de 400 x 600 x 900 fabricada en chapa galvanizada reforzada de calidad DX51D+Z250/275, con pasos de aire entre bafles de 200 mm, ver prestaciones acústicas en ficha técnica del fabricante.

| Código | Ud | Descripción | Rendimiento | Precio | Importe |
|---|---|---|---|---|---|
| AST2020023 | u | SILENCIOSO RECTANGULAR MOD.SILENTEC-ST200/200 DE 400X600X900 | 1 | 140.06 | 140.06 |
| PMSILENTEC | u | Pequeño material para instalación de SILENTEC | 1 | 0 | 0.00 |
|  |  | Total |  |  | 140.06 |

**CAASR202046001500** u Atenuador acustico CONAIRE SILENTEC 200/200 ST rectang std de 400 x 600 x 1500 mm
Precio: 272.32
Suministro y montaje de atenuador acústico CONAIRE SILENTEC 200/200 ST de geometría rectangular tipo estandar, compuesto por bafles acústicos rellenos en su interior de panel rígido con acabado neto de 200 mm de espesor, montados en el interior de una envolvente rectangular de 400 x 600 x 1500 fabricada en chapa galvanizada reforzada de calidad DX51D+Z250/275, con pasos de aire entre bafles de 200 mm, ver prestaciones acústicas en ficha técnica del fabricante.

| Código | Ud | Descripción | Rendimiento | Precio | Importe |
|---|---|---|---|---|---|
| AST2020025 | u | SILENCIOSO RECTANGULAR MOD.SILENTEC-ST200/200 DE 400X600X1500 | 1 | 172.32 | 172.32 |
| PMSILENTEC | u | Pequeño material para instalación de SILENTEC | 1 | 0 | 0.00 |
| TRANSGRU | u | Transporte Grua (precio de coste) | 1 | 100 | 100.00 |
|  |  | Total |  |  | 272.32 |

**CAASR202046001800** u Atenuador acustico CONAIRE SILENTEC 200/200 ST rectang std de 400 x 600 x 1800 mm
Precio: 297.85
Suministro y montaje de atenuador acústico CONAIRE SILENTEC 200/200 ST de geometría rectangular tipo estandar, compuesto por bafles acústicos rellenos en su interior de panel rígido con acabado neto de 200 mm de espesor, montados en el interior de una envolvente rectangular de 400 x 600 x 1800 fabricada en chapa galvanizada reforzada de calidad DX51D+Z250/275, con pasos de aire entre bafles de 200 mm, ver prestaciones acústicas en ficha técnica del fabricante.

| Código | Ud | Descripción | Rendimiento | Precio | Importe |
|---|---|---|---|---|---|
| AST2020026 | u | SILENCIOSO RECTANGULAR MOD.SILENTEC-ST200/200 DE 400X600X1800 | 1 | 197.85 | 197.85 |
| PMSILENTEC | u | Pequeño material para instalación de SILENTEC | 1 | 0 | 0.00 |
| TRANSGRU | u | Transporte Grua (precio de coste) | 1 | 100 | 100.00 |
|  |  | Total |  |  | 297.85 |

**CAASR202046002100** u Atenuador acustico CONAIRE SILENTEC 200/200 ST rectang std de 400 x 600 x 2100 mm
Precio: 313.98
Suministro y montaje de atenuador acústico CONAIRE SILENTEC 200/200 ST de geometría rectangular tipo estandar, compuesto por bafles acústicos rellenos en su interior de panel rígido con acabado neto de 200 mm de espesor, montados en el interior de una envolvente rectangular de 400 x 600 x 2100 fabricada en chapa galvanizada reforzada de calidad DX51D+Z250/275, con pasos de aire entre bafles de 200 mm, ver prestaciones acústicas en ficha técnica del fabricante.

| Código | Ud | Descripción | Rendimiento | Precio | Importe |
|---|---|---|---|---|---|
| AST2020027 | u | SILENCIOSO RECTANGULAR MOD.SILENTEC-ST200/200 DE 400X600X2100 | 1 | 213.98 | 213.98 |
| PMSILENTEC | u | Pequeño material para instalación de SILENTEC | 1 | 0 | 0.00 |
| TRANSGRU | u | Transporte Grua (precio de coste) | 1 | 100 | 100.00 |
|  |  | Total |  |  | 313.98 |

**CAASR202046002400** u Atenuador acustico CONAIRE SILENTEC 200/200 ST rectang std de 400 x 600 x 2400 mm
Precio: 330.11
Suministro y montaje de atenuador acústico CONAIRE SILENTEC 200/200 ST de geometría rectangular tipo estandar, compuesto por bafles acústicos rellenos en su interior de panel rígido con acabado neto de 200 mm de espesor, montados en el interior de una envolvente rectangular de 400 x 600 x 2400 fabricada en chapa galvanizada reforzada de calidad DX51D+Z250/275, con pasos de aire entre bafles de 200 mm, ver prestaciones acústicas en ficha técnica del fabricante.

| Código | Ud | Descripción | Rendimiento | Precio | Importe |
|---|---|---|---|---|---|
| AST2020028 | u | SILENCIOSO RECTANGULAR MOD.SILENTEC-ST200/200 DE 400X600X2400 | 1 | 230.11 | 230.11 |
| PMSILENTEC | u | Pequeño material para instalación de SILENTEC | 1 | 0 | 0.00 |
| TRANSGRU | u | Transporte Grua (precio de coste) | 1 | 100 | 100.00 |
|  |  | Total |  |  | 330.11 |

**CAASR202046001200** u Atenuador acustico CONAIRE SILENTEC 200/200 ST rectang std de 400 x 600 x 1200 mm
Precio: 156.19
Suministro y montaje de atenuador acústico CONAIRE SILENTEC 200/200 ST de geometría rectangular tipo estandar, compuesto por bafles acústicos rellenos en su interior de panel rígido con acabado neto de 200 mm de espesor, montados en el interior de una envolvente rectangular de 400 x 600 x 1200 fabricada en chapa galvanizada reforzada de calidad DX51D+Z250/275, con pasos de aire entre bafles de 200 mm, ver prestaciones acústicas en ficha técnica del fabricante.

| Código | Ud | Descripción | Rendimiento | Precio | Importe |
|---|---|---|---|---|---|
| AST2020024 | u | SILENCIOSO RECTANGULAR MOD.SILENTEC-ST200/200 DE 400X600X1200 | 1 | 156.19 | 156.19 |
| PMSILENTEC | u | Pequeño material para instalación de SILENTEC | 1 | 0 | 0.00 |
|  |  | Total |  |  | 156.19 |

**CAASR20208450600** u Atenuador acustico CONAIRE SILENTEC 200/200 ST rectang std de 800 x 450 x 600 mm
Precio: 201.08
Suministro y montaje de atenuador acústico CONAIRE SILENTEC 200/200 ST de geometría rectangular tipo estandar, compuesto por bafles acústicos rellenos en su interior de panel rígido con acabado neto de 200 mm de espesor, montados en el interior de una envolvente rectangular de 800 x 450 x 600 fabricada en chapa galvanizada reforzada de calidad DX51D+Z250/275, con pasos de aire entre bafles de 200 mm, ver prestaciones acústicas en ficha técnica del fabricante.

| Código | Ud | Descripción | Rendimiento | Precio | Importe |
|---|---|---|---|---|---|
| AST2020008 | u | SILENCIOSO RECTANGULAR MOD.SILENTEC-ST200/200 DE 800X450X600 | 1 | 201.08 | 201.08 |
| PMSILENTEC | u | Pequeño material para instalación de SILENTEC | 1 | 0 | 0.00 |
|  |  | Total |  |  | 201.08 |

**CAASR202084501200** u Atenuador acustico CONAIRE SILENTEC 200/200 ST rectang std de 800 x 450 x 1200 mm
Precio: 394.16
Suministro y montaje de atenuador acústico CONAIRE SILENTEC 200/200 ST de geometría rectangular tipo estandar, compuesto por bafles acústicos rellenos en su interior de panel rígido con acabado neto de 200 mm de espesor, montados en el interior de una envolvente rectangular de 800 x 450 x 1200 fabricada en chapa galvanizada reforzada de calidad DX51D+Z250/275, con pasos de aire entre bafles de 200 mm, ver prestaciones acústicas en ficha técnica del fabricante.

| Código | Ud | Descripción | Rendimiento | Precio | Importe |
|---|---|---|---|---|---|
| AST2020010 | u | SILENCIOSO RECTANGULAR MOD.SILENTEC-ST200/200 DE 800X450X1200 | 1 | 294.16 | 294.16 |
| PMSILENTEC | u | Pequeño material para instalación de SILENTEC | 1 | 0 | 0.00 |
| TRANSGRU | u | Transporte Grua (precio de coste) | 1 | 100 | 100.00 |
|  |  | Total |  |  | 394.16 |

**CAASR202084501500** u Atenuador acustico CONAIRE SILENTEC 200/200 ST rectang std de 800 x 450 x 1500 mm
Precio: 440.69
Suministro y montaje de atenuador acústico CONAIRE SILENTEC 200/200 ST de geometría rectangular tipo estandar, compuesto por bafles acústicos rellenos en su interior de panel rígido con acabado neto de 200 mm de espesor, montados en el interior de una envolvente rectangular de 800 x 450 x 1500 fabricada en chapa galvanizada reforzada de calidad DX51D+Z250/275, con pasos de aire entre bafles de 200 mm, ver prestaciones acústicas en ficha técnica del fabricante.

| Código | Ud | Descripción | Rendimiento | Precio | Importe |
|---|---|---|---|---|---|
| AST2020011 | u | SILENCIOSO RECTANGULAR MOD.SILENTEC-ST200/200 DE 800X450X1500 | 1 | 340.69 | 340.69 |
| PMSILENTEC | u | Pequeño material para instalación de SILENTEC | 1 | 0 | 0.00 |
| TRANSGRU | u | Transporte Grua (precio de coste) | 1 | 100 | 100.00 |
|  |  | Total |  |  | 440.69 |

**CAASR202084501800** u Atenuador acustico CONAIRE SILENTEC 200/200 ST rectang std de 800 x 450 x 1800 mm
Precio: 496.63
Suministro y montaje de atenuador acústico CONAIRE SILENTEC 200/200 ST de geometría rectangular tipo estandar, compuesto por bafles acústicos rellenos en su interior de panel rígido con acabado neto de 200 mm de espesor, montados en el interior de una envolvente rectangular de 800 x 450 x 1800 fabricada en chapa galvanizada reforzada de calidad DX51D+Z250/275, con pasos de aire entre bafles de 200 mm, ver prestaciones acústicas en ficha técnica del fabricante.

| Código | Ud | Descripción | Rendimiento | Precio | Importe |
|---|---|---|---|---|---|
| AST2020012 | u | SILENCIOSO RECTANGULAR MOD.SILENTEC-ST200/200 DE 800X450X1800 | 1 | 396.63 | 396.63 |
| PMSILENTEC | u | Pequeño material para instalación de SILENTEC | 1 | 0 | 0.00 |
| TRANSGRU | u | Transporte Grua (precio de coste) | 1 | 100 | 100.00 |
|  |  | Total |  |  | 496.63 |

**CAASR202084502400** u Atenuador acustico CONAIRE SILENTEC 200/200 ST rectang std de 800 x 450 x 2400 mm
Precio: 589.71
Suministro y montaje de atenuador acústico CONAIRE SILENTEC 200/200 ST de geometría rectangular tipo estandar, compuesto por bafles acústicos rellenos en su interior de panel rígido con acabado neto de 200 mm de espesor, montados en el interior de una envolvente rectangular de 800 x 450 x 2400 fabricada en chapa galvanizada reforzada de calidad DX51D+Z250/275, con pasos de aire entre bafles de 200 mm, ver prestaciones acústicas en ficha técnica del fabricante.

| Código | Ud | Descripción | Rendimiento | Precio | Importe |
|---|---|---|---|---|---|
| AST2020014 | u | SILENCIOSO RECTANGULAR MOD.SILENTEC-ST200/200 DE 800X450X2400 | 1 | 489.71 | 489.71 |
| PMSILENTEC | u | Pequeño material para instalación de SILENTEC | 1 | 0 | 0.00 |
| TRANSGRU | u | Transporte Grua (precio de coste) | 1 | 100 | 100.00 |
|  |  | Total |  |  | 589.71 |

**CAASR20208450900** u Atenuador acustico CONAIRE SILENTEC 200/200 ST rectang std de 800 x 450 x 900 mm
Precio: 347.62
Suministro y montaje de atenuador acústico CONAIRE SILENTEC 200/200 ST de geometría rectangular tipo estandar, compuesto por bafles acústicos rellenos en su interior de panel rígido con acabado neto de 200 mm de espesor, montados en el interior de una envolvente rectangular de 800 x 450 x 900 fabricada en chapa galvanizada reforzada de calidad DX51D+Z250/275, con pasos de aire entre bafles de 200 mm, ver prestaciones acústicas en ficha técnica del fabricante.

| Código | Ud | Descripción | Rendimiento | Precio | Importe |
|---|---|---|---|---|---|
| AST2020009 | u | SILENCIOSO RECTANGULAR MOD.SILENTEC-ST200/200 DE 800X450X900 | 1 | 247.62 | 247.62 |
| PMSILENTEC | u | Pequeño material para instalación de SILENTEC | 1 | 0 | 0.00 |
| TRANSGRU | u | Transporte Grua (precio de coste) | 1 | 100 | 100.00 |
|  |  | Total |  |  | 347.62 |

**CAASR20208600600** u Atenuador acustico CONAIRE SILENTEC 200/200 ST rectang std de 800 x 600 x 600 mm
Precio: 326.29
Suministro y montaje de atenuador acústico CONAIRE SILENTEC 200/200 ST de geometría rectangular tipo estandar, compuesto por bafles acústicos rellenos en su interior de panel rígido con acabado neto de 200 mm de espesor, montados en el interior de una envolvente rectangular de 800 x 600 x 600 fabricada en chapa galvanizada reforzada de calidad DX51D+Z250/275, con pasos de aire entre bafles de 200 mm, ver prestaciones acústicas en ficha técnica del fabricante.

| Código | Ud | Descripción | Rendimiento | Precio | Importe |
|---|---|---|---|---|---|
| AST2020029 | u | SILENCIOSO RECTANGULAR MOD.SILENTEC-ST200/200 DE 800X600X600 | 1 | 226.29 | 226.29 |
| PMSILENTEC | u | Pequeño material para instalación de SILENTEC | 1 | 0 | 0.00 |
| TRANSGRU | u | Transporte Grua (precio de coste) | 1 | 100 | 100.00 |
|  |  | Total |  |  | 326.29 |

**CAASR20208600900** u Atenuador acustico CONAIRE SILENTEC 200/200 ST rectang std de 800 x 600 x 900 mm
Precio: 382.75
Suministro y montaje de atenuador acústico CONAIRE SILENTEC 200/200 ST de geometría rectangular tipo estandar, compuesto por bafles acústicos rellenos en su interior de panel rígido con acabado neto de 200 mm de espesor, montados en el interior de una envolvente rectangular de 800 x 600 x 900 fabricada en chapa galvanizada reforzada de calidad DX51D+Z250/275, con pasos de aire entre bafles de 200 mm, ver prestaciones acústicas en ficha técnica del fabricante.

| Código | Ud | Descripción | Rendimiento | Precio | Importe |
|---|---|---|---|---|---|
| AST2020030 | u | SILENCIOSO RECTANGULAR MOD.SILENTEC-ST200/200 DE 800X600X900 | 1 | 282.75 | 282.75 |
| PMSILENTEC | u | Pequeño material para instalación de SILENTEC | 1 | 0 | 0.00 |
| TRANSGRU | u | Transporte Grua (precio de coste) | 1 | 100 | 100.00 |
|  |  | Total |  |  | 382.75 |

**CAASR202086001200** u Atenuador acustico CONAIRE SILENTEC 200/200 ST rectang std de 800 x 600 x 1200 mm
Precio: 439.22
Suministro y montaje de atenuador acústico CONAIRE SILENTEC 200/200 ST de geometría rectangular tipo estandar, compuesto por bafles acústicos rellenos en su interior de panel rígido con acabado neto de 200 mm de espesor, montados en el interior de una envolvente rectangular de 800 x 600 x 1200 fabricada en chapa galvanizada reforzada de calidad DX51D+Z250/275, con pasos de aire entre bafles de 200 mm, ver prestaciones acústicas en ficha técnica del fabricante.

| Código | Ud | Descripción | Rendimiento | Precio | Importe |
|---|---|---|---|---|---|
| AST2020031 | u | SILENCIOSO RECTANGULAR MOD.SILENTEC-ST200/200 DE 800X600X1200 | 1 | 339.22 | 339.22 |
| PMSILENTEC | u | Pequeño material para instalación de SILENTEC | 1 | 0 | 0.00 |
| TRANSGRU | u | Transporte Grua (precio de coste) | 1 | 100 | 100.00 |
|  |  | Total |  |  | 439.22 |

**CAASR202086001500** u Atenuador acustico CONAIRE SILENTEC 200/200 ST rectang std de 800 x 600 x 1500 mm
Precio: 495.68
Suministro y montaje de atenuador acústico CONAIRE SILENTEC 200/200 ST de geometría rectangular tipo estandar, compuesto por bafles acústicos rellenos en su interior de panel rígido con acabado neto de 200 mm de espesor, montados en el interior de una envolvente rectangular de 800 x 600 x 1500 fabricada en chapa galvanizada reforzada de calidad DX51D+Z250/275, con pasos de aire entre bafles de 200 mm, ver prestaciones acústicas en ficha técnica del fabricante.

| Código | Ud | Descripción | Rendimiento | Precio | Importe |
|---|---|---|---|---|---|
| AST2020032 | u | SILENCIOSO RECTANGULAR MOD.SILENTEC-ST200/200 DE 800X600X1500 | 1 | 395.68 | 395.68 |
| PMSILENTEC | u | Pequeño material para instalación de SILENTEC | 1 | 0 | 0.00 |
| TRANSGRU | u | Transporte Grua (precio de coste) | 1 | 100 | 100.00 |
|  |  | Total |  |  | 495.68 |

**CAASR202086001800** u Atenuador acustico CONAIRE SILENTEC 200/200 ST rectang std de 800 x 600 x 1800 mm
Precio: 561.54
Suministro y montaje de atenuador acústico CONAIRE SILENTEC 200/200 ST de geometría rectangular tipo estandar, compuesto por bafles acústicos rellenos en su interior de panel rígido con acabado neto de 200 mm de espesor, montados en el interior de una envolvente rectangular de 800 x 600 x 1800 fabricada en chapa galvanizada reforzada de calidad DX51D+Z250/275, con pasos de aire entre bafles de 200 mm, ver prestaciones acústicas en ficha técnica del fabricante.

| Código | Ud | Descripción | Rendimiento | Precio | Importe |
|---|---|---|---|---|---|
| AST2020033 | u | SILENCIOSO RECTANGULAR MOD.SILENTEC-ST200/200 DE 800X600X1800 | 1 | 461.54 | 461.54 |
| PMSILENTEC | u | Pequeño material para instalación de SILENTEC | 1 | 0 | 0.00 |
| TRANSGRU | u | Transporte Grua (precio de coste) | 1 | 100 | 100.00 |
|  |  | Total |  |  | 561.54 |

**CAASR202086002100** u Atenuador acustico CONAIRE SILENTEC 200/200 ST rectang std de 800 x 600 x 2100 mm
Precio: 618
Suministro y montaje de atenuador acústico CONAIRE SILENTEC 200/200 ST de geometría rectangular tipo estandar, compuesto por bafles acústicos rellenos en su interior de panel rígido con acabado neto de 200 mm de espesor, montados en el interior de una envolvente rectangular de 800 x 600 x 2100 fabricada en chapa galvanizada reforzada de calidad DX51D+Z250/275, con pasos de aire entre bafles de 200 mm, ver prestaciones acústicas en ficha técnica del fabricante.

| Código | Ud | Descripción | Rendimiento | Precio | Importe |
|---|---|---|---|---|---|
| AST2020034 | u | SILENCIOSO RECTANGULAR MOD.SILENTEC-ST200/200 DE 800X600X2100 | 1 | 518 | 518.00 |
| PMSILENTEC | u | Pequeño material para instalación de SILENTEC | 1 | 0 | 0.00 |
| TRANSGRU | u | Transporte Grua (precio de coste) | 1 | 100 | 100.00 |
|  |  | Total |  |  | 618 |

**CAASR202086002400** u Atenuador acustico CONAIRE SILENTEC 200/200 ST rectang std de 800 x 600 x 2400 mm
Precio: 674.46
Suministro y montaje de atenuador acústico CONAIRE SILENTEC 200/200 ST de geometría rectangular tipo estandar, compuesto por bafles acústicos rellenos en su interior de panel rígido con acabado neto de 200 mm de espesor, montados en el interior de una envolvente rectangular de 800 x 600 x 2400 fabricada en chapa galvanizada reforzada de calidad DX51D+Z250/275, con pasos de aire entre bafles de 200 mm, ver prestaciones acústicas en ficha técnica del fabricante.

| Código | Ud | Descripción | Rendimiento | Precio | Importe |
|---|---|---|---|---|---|
| AST2020035 | u | SILENCIOSO RECTANGULAR MOD.SILENTEC-ST200/200 DE 800X600X2400 | 1 | 574.46 | 574.46 |
| PMSILENTEC | u | Pequeño material para instalación de SILENTEC | 1 | 0 | 0.00 |
| TRANSGRU | u | Transporte Grua (precio de coste) | 1 | 100 | 100.00 |
|  |  | Total |  |  | 674.46 |

**CAASR20208900600** u Atenuador acustico CONAIRE SILENTEC 200/200 ST rectang std de 800 x 900 x 600 mm
Precio: 374.85
Suministro y montaje de atenuador acústico CONAIRE SILENTEC 200/200 ST de geometría rectangular tipo estandar, compuesto por bafles acústicos rellenos en su interior de panel rígido con acabado neto de 200 mm de espesor, montados en el interior de una envolvente rectangular de 800 x 900 x 600 fabricada en chapa galvanizada reforzada de calidad DX51D+Z250/275, con pasos de aire entre bafles de 200 mm, ver prestaciones acústicas en ficha técnica del fabricante.

| Código | Ud | Descripción | Rendimiento | Precio | Importe |
|---|---|---|---|---|---|
| AST2020050 | u | SILENCIOSO RECTANGULAR MOD.SILENTEC-ST200/200 DE 800X900X600 | 1 | 274.85 | 274.85 |
| PMSILENTEC | u | Pequeño material para instalación de SILENTEC | 1 | 0 | 0.00 |
| TRANSGRU | u | Transporte Grua (precio de coste) | 1 | 100 | 100.00 |
|  |  | Total |  |  | 374.85 |

**CAASR20208900900** u Atenuador acustico CONAIRE SILENTEC 200/200 ST rectang std de 800 x 900 x 900 mm
Precio: 451.16
Suministro y montaje de atenuador acústico CONAIRE SILENTEC 200/200 ST de geometría rectangular tipo estandar, compuesto por bafles acústicos rellenos en su interior de panel rígido con acabado neto de 200 mm de espesor, montados en el interior de una envolvente rectangular de 800 x 900 x 900 fabricada en chapa galvanizada reforzada de calidad DX51D+Z250/275, con pasos de aire entre bafles de 200 mm, ver prestaciones acústicas en ficha técnica del fabricante.

| Código | Ud | Descripción | Rendimiento | Precio | Importe |
|---|---|---|---|---|---|
| AST2020051 | u | SILENCIOSO RECTANGULAR MOD.SILENTEC-ST200/200 DE 800X900X900 | 1 | 351.16 | 351.16 |
| PMSILENTEC | u | Pequeño material para instalación de SILENTEC | 1 | 0 | 0.00 |
| TRANSGRU | u | Transporte Grua (precio de coste) | 1 | 100 | 100.00 |
|  |  | Total |  |  | 451.16 |

**CAASR202089001200** u Atenuador acustico CONAIRE SILENTEC 200/200 ST rectang std de 800 x 900 x 1200 mm
Precio: 527.47
Suministro y montaje de atenuador acústico CONAIRE SILENTEC 200/200 ST de geometría rectangular tipo estandar, compuesto por bafles acústicos rellenos en su interior de panel rígido con acabado neto de 200 mm de espesor, montados en el interior de una envolvente rectangular de 800 x 900 x 1200 fabricada en chapa galvanizada reforzada de calidad DX51D+Z250/275, con pasos de aire entre bafles de 200 mm, ver prestaciones acústicas en ficha técnica del fabricante.

| Código | Ud | Descripción | Rendimiento | Precio | Importe |
|---|---|---|---|---|---|
| AST2020052 | u | SILENCIOSO RECTANGULAR MOD.SILENTEC-ST200/200 DE 800X900X1200 | 1 | 427.47 | 427.47 |
| PMSILENTEC | u | Pequeño material para instalación de SILENTEC | 1 | 0 | 0.00 |
| TRANSGRU | u | Transporte Grua (precio de coste) | 1 | 100 | 100.00 |
|  |  | Total |  |  | 527.47 |

**CAASR202089001500** u Atenuador acustico CONAIRE SILENTEC 200/200 ST rectang std de 800 x 900 x 1500 mm
Precio: 603.77
Suministro y montaje de atenuador acústico CONAIRE SILENTEC 200/200 ST de geometría rectangular tipo estandar, compuesto por bafles acústicos rellenos en su interior de panel rígido con acabado neto de 200 mm de espesor, montados en el interior de una envolvente rectangular de 800 x 900 x 1500 fabricada en chapa galvanizada reforzada de calidad DX51D+Z250/275, con pasos de aire entre bafles de 200 mm, ver prestaciones acústicas en ficha técnica del fabricante.

| Código | Ud | Descripción | Rendimiento | Precio | Importe |
|---|---|---|---|---|---|
| AST2020053 | u | SILENCIOSO RECTANGULAR MOD.SILENTEC-ST200/200 DE 800X900X1500 | 1 | 503.77 | 503.77 |
| PMSILENTEC | u | Pequeño material para instalación de SILENTEC | 1 | 0 | 0.00 |
| TRANSGRU | u | Transporte Grua (precio de coste) | 1 | 100 | 100.00 |
|  |  | Total |  |  | 603.77 |

**CAASR202089001800** u Atenuador acustico CONAIRE SILENTEC 200/200 ST rectang std de 800 x 900 x 1800 mm
Precio: 689.48
Suministro y montaje de atenuador acústico CONAIRE SILENTEC 200/200 ST de geometría rectangular tipo estandar, compuesto por bafles acústicos rellenos en su interior de panel rígido con acabado neto de 200 mm de espesor, montados en el interior de una envolvente rectangular de 800 x 900 x 1800 fabricada en chapa galvanizada reforzada de calidad DX51D+Z250/275, con pasos de aire entre bafles de 200 mm, ver prestaciones acústicas en ficha técnica del fabricante.

| Código | Ud | Descripción | Rendimiento | Precio | Importe |
|---|---|---|---|---|---|
| AST2020054 | u | SILENCIOSO RECTANGULAR MOD.SILENTEC-ST200/200 DE 800X900X1800 | 1 | 589.48 | 589.48 |
| PMSILENTEC | u | Pequeño material para instalación de SILENTEC | 1 | 0 | 0.00 |
| TRANSGRU | u | Transporte Grua (precio de coste) | 1 | 100 | 100.00 |
|  |  | Total |  |  | 689.48 |

**CAASR202089002100** u Atenuador acustico CONAIRE SILENTEC 200/200 ST rectang std de 800 x 900 x 2100 mm
Precio: 765.79
Suministro y montaje de atenuador acústico CONAIRE SILENTEC 200/200 ST de geometría rectangular tipo estandar, compuesto por bafles acústicos rellenos en su interior de panel rígido con acabado neto de 200 mm de espesor, montados en el interior de una envolvente rectangular de 800 x 900 x 2100 fabricada en chapa galvanizada reforzada de calidad DX51D+Z250/275, con pasos de aire entre bafles de 200 mm, ver prestaciones acústicas en ficha técnica del fabricante.

| Código | Ud | Descripción | Rendimiento | Precio | Importe |
|---|---|---|---|---|---|
| AST2020055 | u | SILENCIOSO RECTANGULAR MOD.SILENTEC-ST200/200 DE 800X900X2100 | 1 | 665.79 | 665.79 |
| PMSILENTEC | u | Pequeño material para instalación de SILENTEC | 1 | 0 | 0.00 |
| TRANSGRU | u | Transporte Grua (precio de coste) | 1 | 100 | 100.00 |
|  |  | Total |  |  | 765.79 |

**CAASR202089002400** u Atenuador acustico CONAIRE SILENTEC 200/200 ST rectang std de 800 x 900 x 2400 mm
Precio: 842.1
Suministro y montaje de atenuador acústico CONAIRE SILENTEC 200/200 ST de geometría rectangular tipo estandar, compuesto por bafles acústicos rellenos en su interior de panel rígido con acabado neto de 200 mm de espesor, montados en el interior de una envolvente rectangular de 800 x 900 x 2400 fabricada en chapa galvanizada reforzada de calidad DX51D+Z250/275, con pasos de aire entre bafles de 200 mm, ver prestaciones acústicas en ficha técnica del fabricante.

| Código | Ud | Descripción | Rendimiento | Precio | Importe |
|---|---|---|---|---|---|
| AST2020056 | u | SILENCIOSO RECTANGULAR MOD.SILENTEC-ST200/200 DE 800X900X2400 | 1 | 742.1 | 742.10 |
| PMSILENTEC | u | Pequeño material para instalación de SILENTEC | 1 | 0 | 0.00 |
| TRANSGRU | u | Transporte Grua (precio de coste) | 1 | 100 | 100.00 |
|  |  | Total |  |  | 842.1 |

**CAASR202081200600** u Atenuador acustico CONAIRE SILENTEC 200/200 ST rectang std de 800 x 1200 x 600 mm
Precio: 525.32
Suministro y montaje de atenuador acústico CONAIRE SILENTEC 200/200 ST de geometría rectangular tipo estandar, compuesto por bafles acústicos rellenos en su interior de panel rígido con acabado neto de 200 mm de espesor, montados en el interior de una envolvente rectangular de 800 x 1200 x 600 fabricada en chapa galvanizada reforzada de calidad DX51D+Z250/275, con pasos de aire entre bafles de 200 mm, ver prestaciones acústicas en ficha técnica del fabricante.

| Código | Ud | Descripción | Rendimiento | Precio | Importe |
|---|---|---|---|---|---|
| AST2020085 | u | SILENCIOSO RECTANGULAR MOD.SILENTEC-ST200/200 DE 800X1200X600 | 1 | 425.32 | 425.32 |
| PMSILENTEC | u | Pequeño material para instalación de SILENTEC | 1 | 0 | 0.00 |
| TRANSGRU | u | Transporte Grua (precio de coste) | 1 | 100 | 100.00 |
|  |  | Total |  |  | 525.32 |

**CAASR202081200900** u Atenuador acustico CONAIRE SILENTEC 200/200 ST rectang std de 800 x 1200 x 900 mm
Precio: 629.16
Suministro y montaje de atenuador acústico CONAIRE SILENTEC 200/200 ST de geometría rectangular tipo estandar, compuesto por bafles acústicos rellenos en su interior de panel rígido con acabado neto de 200 mm de espesor, montados en el interior de una envolvente rectangular de 800 x 1200 x 900 fabricada en chapa galvanizada reforzada de calidad DX51D+Z250/275, con pasos de aire entre bafles de 200 mm, ver prestaciones acústicas en ficha técnica del fabricante.

| Código | Ud | Descripción | Rendimiento | Precio | Importe |
|---|---|---|---|---|---|
| AST2020086 | u | SILENCIOSO RECTANGULAR MOD.SILENTEC-ST200/200 DE 800X1200X900 | 1 | 529.16 | 529.16 |
| PMSILENTEC | u | Pequeño material para instalación de SILENTEC | 1 | 0 | 0.00 |
| TRANSGRU | u | Transporte Grua (precio de coste) | 1 | 100 | 100.00 |
|  |  | Total |  |  | 629.16 |

**CAASR2020812001200** u Atenuador acustico CONAIRE SILENTEC 200/200 ST rectang std de 800 x 1200 x 1200 mm
Precio: 733.08
Suministro y montaje de atenuador acústico CONAIRE SILENTEC 200/200 ST de geometría rectangular tipo estandar, compuesto por bafles acústicos rellenos en su interior de panel rígido con acabado neto de 200 mm de espesor, montados en el interior de una envolvente rectangular de 800 x 1200 x 1200 fabricada en chapa galvanizada reforzada de calidad DX51D+Z250/275, con pasos de aire entre bafles de 200 mm, ver prestaciones acústicas en ficha técnica del fabricante.

| Código | Ud | Descripción | Rendimiento | Precio | Importe |
|---|---|---|---|---|---|
| AST2020087 | u | SILENCIOSO RECTANGULAR MOD.SILENTEC-ST200/200 DE 800X1200X1200 | 1 | 633.08 | 633.08 |
| PMSILENTEC | u | Pequeño material para instalación de SILENTEC | 1 | 0 | 0.00 |
| TRANSGRU | u | Transporte Grua (precio de coste) | 1 | 100 | 100.00 |
|  |  | Total |  |  | 733.08 |

**CAASR2020812001500** u Atenuador acustico CONAIRE SILENTEC 200/200 ST rectang std de 800 x 1200 x 1500 mm
Precio: 836.84
Suministro y montaje de atenuador acústico CONAIRE SILENTEC 200/200 ST de geometría rectangular tipo estandar, compuesto por bafles acústicos rellenos en su interior de panel rígido con acabado neto de 200 mm de espesor, montados en el interior de una envolvente rectangular de 800 x 1200 x 1500 fabricada en chapa galvanizada reforzada de calidad DX51D+Z250/275, con pasos de aire entre bafles de 200 mm, ver prestaciones acústicas en ficha técnica del fabricante.

| Código | Ud | Descripción | Rendimiento | Precio | Importe |
|---|---|---|---|---|---|
| AST2020088 | u | SILENCIOSO RECTANGULAR MOD.SILENTEC-ST200/200 DE 800X1200X1500 | 1 | 736.84 | 736.84 |
| PMSILENTEC | u | Pequeño material para instalación de SILENTEC | 1 | 0 | 0.00 |
| TRANSGRU | u | Transporte Grua (precio de coste) | 1 | 100 | 100.00 |
|  |  | Total |  |  | 836.84 |

**CAASR2020812001800** u Atenuador acustico CONAIRE SILENTEC 200/200 ST rectang std de 800 x 1200 x 1800 mm
Precio: 958.91
Suministro y montaje de atenuador acústico CONAIRE SILENTEC 200/200 ST de geometría rectangular tipo estandar, compuesto por bafles acústicos rellenos en su interior de panel rígido con acabado neto de 200 mm de espesor, montados en el interior de una envolvente rectangular de 800 x 1200 x 1800 fabricada en chapa galvanizada reforzada de calidad DX51D+Z250/275, con pasos de aire entre bafles de 200 mm, ver prestaciones acústicas en ficha técnica del fabricante.

| Código | Ud | Descripción | Rendimiento | Precio | Importe |
|---|---|---|---|---|---|
| AST2020089 | u | SILENCIOSO RECTANGULAR MOD.SILENTEC-ST200/200 DE 800X1200X1800 | 1 | 858.91 | 858.91 |
| PMSILENTEC | u | Pequeño material para instalación de SILENTEC | 1 | 0 | 0.00 |
| TRANSGRU | u | Transporte Grua (precio de coste) | 1 | 100 | 100.00 |
|  |  | Total |  |  | 958.91 |

**CAASR2020812002100** u Atenuador acustico CONAIRE SILENTEC 200/200 ST rectang std de 800 x 1200 x 2100 mm
Precio: 1062.89
Suministro y montaje de atenuador acústico CONAIRE SILENTEC 200/200 ST de geometría rectangular tipo estandar, compuesto por bafles acústicos rellenos en su interior de panel rígido con acabado neto de 200 mm de espesor, montados en el interior de una envolvente rectangular de 800 x 1200 x 2100 fabricada en chapa galvanizada reforzada de calidad DX51D+Z250/275, con pasos de aire entre bafles de 200 mm, ver prestaciones acústicas en ficha técnica del fabricante.

| Código | Ud | Descripción | Rendimiento | Precio | Importe |
|---|---|---|---|---|---|
| AST2020090 | u | SILENCIOSO RECTANGULAR MOD.SILENTEC-ST200/200 DE 800X1200X2100 | 1 | 962.89 | 962.89 |
| PMSILENTEC | u | Pequeño material para instalación de SILENTEC | 1 | 0 | 0.00 |
| TRANSGRU | u | Transporte Grua (precio de coste) | 1 | 100 | 100.00 |
|  |  | Total |  |  | 1062.89 |

**CAASR2020812002400** u Atenuador acustico CONAIRE SILENTEC 200/200 ST rectang std de 800 x 1200 x 2400 mm
Precio: 1166.87
Suministro y montaje de atenuador acústico CONAIRE SILENTEC 200/200 ST de geometría rectangular tipo estandar, compuesto por bafles acústicos rellenos en su interior de panel rígido con acabado neto de 200 mm de espesor, montados en el interior de una envolvente rectangular de 800 x 1200 x 2400 fabricada en chapa galvanizada reforzada de calidad DX51D+Z250/275, con pasos de aire entre bafles de 200 mm, ver prestaciones acústicas en ficha técnica del fabricante.

| Código | Ud | Descripción | Rendimiento | Precio | Importe |
|---|---|---|---|---|---|
| AST2020091 | u | SILENCIOSO RECTANGULAR MOD.SILENTEC-ST200/200 DE 800X1200X2400 | 1 | 1066.87 | 1066.87 |
| PMSILENTEC | u | Pequeño material para instalación de SILENTEC | 1 | 0 | 0.00 |
| TRANSGRU | u | Transporte Grua (precio de coste) | 1 | 100 | 100.00 |
|  |  | Total |  |  | 1166.87 |

**CAASR202012450600** u Atenuador acustico CONAIRE SILENTEC 200/200 ST rectang std de 1200 x 450 x 600 mm
Precio: 403.67
Suministro y montaje de atenuador acústico CONAIRE SILENTEC 200/200 ST de geometría rectangular tipo estandar, compuesto por bafles acústicos rellenos en su interior de panel rígido con acabado neto de 200 mm de espesor, montados en el interior de una envolvente rectangular de 1200 x 450 x 600 fabricada en chapa galvanizada reforzada de calidad DX51D+Z250/275, con pasos de aire entre bafles de 200 mm, ver prestaciones acústicas en ficha técnica del fabricante.

| Código | Ud | Descripción | Rendimiento | Precio | Importe |
|---|---|---|---|---|---|
| AST2020015 | u | SILENCIOSO RECTANGULAR MOD.SILENTEC-ST200/200 DE 1200X450X600 | 1 | 303.67 | 303.67 |
| PMSILENTEC | u | Pequeño material para instalación de SILENTEC | 1 | 0 | 0.00 |
| TRANSGRU | u | Transporte Grua (precio de coste) | 1 | 100 | 100.00 |
|  |  | Total |  |  | 403.67 |

**CAASR202012450900** u Atenuador acustico CONAIRE SILENTEC 200/200 ST rectang std de 1200 x 450 x 900 mm
Precio: 489.91
Suministro y montaje de atenuador acústico CONAIRE SILENTEC 200/200 ST de geometría rectangular tipo estandar, compuesto por bafles acústicos rellenos en su interior de panel rígido con acabado neto de 200 mm de espesor, montados en el interior de una envolvente rectangular de 1200 x 450 x 900 fabricada en chapa galvanizada reforzada de calidad DX51D+Z250/275, con pasos de aire entre bafles de 200 mm, ver prestaciones acústicas en ficha técnica del fabricante.

| Código | Ud | Descripción | Rendimiento | Precio | Importe |
|---|---|---|---|---|---|
| AST2020016 | u | SILENCIOSO RECTANGULAR MOD.SILENTEC-ST200/200 DE 1200X450X900 | 1 | 389.91 | 389.91 |
| PMSILENTEC | u | Pequeño material para instalación de SILENTEC | 1 | 0 | 0.00 |
| TRANSGRU | u | Transporte Grua (precio de coste) | 1 | 100 | 100.00 |
|  |  | Total |  |  | 489.91 |

**CAASR2020124501200** u Atenuador acustico CONAIRE SILENTEC 200/200 ST rectang std de 1200 x 450 x 1200 mm
Precio: 576.14
Suministro y montaje de atenuador acústico CONAIRE SILENTEC 200/200 ST de geometría rectangular tipo estandar, compuesto por bafles acústicos rellenos en su interior de panel rígido con acabado neto de 200 mm de espesor, montados en el interior de una envolvente rectangular de 1200 x 450 x 1200 fabricada en chapa galvanizada reforzada de calidad DX51D+Z250/275, con pasos de aire entre bafles de 200 mm, ver prestaciones acústicas en ficha técnica del fabricante.

| Código | Ud | Descripción | Rendimiento | Precio | Importe |
|---|---|---|---|---|---|
| AST2020017 | u | SILENCIOSO RECTANGULAR MOD.SILENTEC-ST200/200 DE 1200X450X1200 | 1 | 476.14 | 476.14 |
| PMSILENTEC | u | Pequeño material para instalación de SILENTEC | 1 | 0 | 0.00 |
| TRANSGRU | u | Transporte Grua (precio de coste) | 1 | 100 | 100.00 |
|  |  | Total |  |  | 576.14 |

**CAASR2020124501500** u Atenuador acustico CONAIRE SILENTEC 200/200 ST rectang std de 1200 x 450 x 1500 mm
Precio: 662.38
Suministro y montaje de atenuador acústico CONAIRE SILENTEC 200/200 ST de geometría rectangular tipo estandar, compuesto por bafles acústicos rellenos en su interior de panel rígido con acabado neto de 200 mm de espesor, montados en el interior de una envolvente rectangular de 1200 x 450 x 1500 fabricada en chapa galvanizada reforzada de calidad DX51D+Z250/275, con pasos de aire entre bafles de 200 mm, ver prestaciones acústicas en ficha técnica del fabricante.

| Código | Ud | Descripción | Rendimiento | Precio | Importe |
|---|---|---|---|---|---|
| AST2020018 | u | SILENCIOSO RECTANGULAR MOD.SILENTEC-ST200/200 DE 1200X450X1500 | 1 | 562.38 | 562.38 |
| PMSILENTEC | u | Pequeño material para instalación de SILENTEC | 1 | 0 | 0.00 |
| TRANSGRU | u | Transporte Grua (precio de coste) | 1 | 100 | 100.00 |
|  |  | Total |  |  | 662.38 |

**CAASR2020124501800** u Atenuador acustico CONAIRE SILENTEC 200/200 ST rectang std de 1200 x 450 x 1800 mm
Precio: 758.01
Suministro y montaje de atenuador acústico CONAIRE SILENTEC 200/200 ST de geometría rectangular tipo estandar, compuesto por bafles acústicos rellenos en su interior de panel rígido con acabado neto de 200 mm de espesor, montados en el interior de una envolvente rectangular de 1200 x 450 x 1800 fabricada en chapa galvanizada reforzada de calidad DX51D+Z250/275, con pasos de aire entre bafles de 200 mm, ver prestaciones acústicas en ficha técnica del fabricante.

| Código | Ud | Descripción | Rendimiento | Precio | Importe |
|---|---|---|---|---|---|
| AST2020019 | u | SILENCIOSO RECTANGULAR MOD.SILENTEC-ST200/200 DE 1200X450X1800 | 1 | 658.01 | 658.01 |
| PMSILENTEC | u | Pequeño material para instalación de SILENTEC | 1 | 0 | 0.00 |
| TRANSGRU | u | Transporte Grua (precio de coste) | 1 | 100 | 100.00 |
|  |  | Total |  |  | 758.01 |

**CAASR2020124502100** u Atenuador acustico CONAIRE SILENTEC 200/200 ST rectang std de 1200 x 450 x 2100 mm
Precio: 844.24
Suministro y montaje de atenuador acústico CONAIRE SILENTEC 200/200 ST de geometría rectangular tipo estandar, compuesto por bafles acústicos rellenos en su interior de panel rígido con acabado neto de 200 mm de espesor, montados en el interior de una envolvente rectangular de 1200 x 450 x 2100 fabricada en chapa galvanizada reforzada de calidad DX51D+Z250/275, con pasos de aire entre bafles de 200 mm, ver prestaciones acústicas en ficha técnica del fabricante.

| Código | Ud | Descripción | Rendimiento | Precio | Importe |
|---|---|---|---|---|---|
| AST2020020 | u | SILENCIOSO RECTANGULAR MOD.SILENTEC-ST200/200 DE 1200X450X2100 | 1 | 744.24 | 744.24 |
| PMSILENTEC | u | Pequeño material para instalación de SILENTEC | 1 | 0 | 0.00 |
| TRANSGRU | u | Transporte Grua (precio de coste) | 1 | 100 | 100.00 |
|  |  | Total |  |  | 844.24 |

**CAASR2020124502400** u Atenuador acustico CONAIRE SILENTEC 200/200 ST rectang std de 1200 x 450 x 2400 mm
Precio: 930.47
Suministro y montaje de atenuador acústico CONAIRE SILENTEC 200/200 ST de geometría rectangular tipo estandar, compuesto por bafles acústicos rellenos en su interior de panel rígido con acabado neto de 200 mm de espesor, montados en el interior de una envolvente rectangular de 1200 x 450 x 2400 fabricada en chapa galvanizada reforzada de calidad DX51D+Z250/275, con pasos de aire entre bafles de 200 mm, ver prestaciones acústicas en ficha técnica del fabricante.

| Código | Ud | Descripción | Rendimiento | Precio | Importe |
|---|---|---|---|---|---|
| AST2020021 | u | SILENCIOSO RECTANGULAR MOD.SILENTEC-ST200/200 DE 1200X450X2400 | 1 | 830.47 | 830.47 |
| PMSILENTEC | u | Pequeño material para instalación de SILENTEC | 1 | 0 | 0.00 |
| TRANSGRU | u | Transporte Grua (precio de coste) | 1 | 100 | 100.00 |
|  |  | Total |  |  | 930.47 |

**CAASR202012600600** u Atenuador acustico CONAIRE SILENTEC 200/200 ST rectang std de 1200 x 600 x 600 mm
Precio: 448.49
Suministro y montaje de atenuador acústico CONAIRE SILENTEC 200/200 ST de geometría rectangular tipo estandar, compuesto por bafles acústicos rellenos en su interior de panel rígido con acabado neto de 200 mm de espesor, montados en el interior de una envolvente rectangular de 1200 x 600 x 600 fabricada en chapa galvanizada reforzada de calidad DX51D+Z250/275, con pasos de aire entre bafles de 200 mm, ver prestaciones acústicas en ficha técnica del fabricante.

| Código | Ud | Descripción | Rendimiento | Precio | Importe |
|---|---|---|---|---|---|
| AST2020036 | u | SILENCIOSO RECTANGULAR MOD.SILENTEC-ST200/200 DE 1200X600X600 | 1 | 348.49 | 348.49 |
| PMSILENTEC | u | Pequeño material para instalación de SILENTEC | 1 | 0 | 0.00 |
| TRANSGRU | u | Transporte Grua (precio de coste) | 1 | 100 | 100.00 |
|  |  | Total |  |  | 448.49 |

**CAASR202012600900** u Atenuador acustico CONAIRE SILENTEC 200/200 ST rectang std de 1200 x 600 x 900 mm
Precio: 553.13
Suministro y montaje de atenuador acústico CONAIRE SILENTEC 200/200 ST de geometría rectangular tipo estandar, compuesto por bafles acústicos rellenos en su interior de panel rígido con acabado neto de 200 mm de espesor, montados en el interior de una envolvente rectangular de 1200 x 600 x 900 fabricada en chapa galvanizada reforzada de calidad DX51D+Z250/275, con pasos de aire entre bafles de 200 mm, ver prestaciones acústicas en ficha técnica del fabricante.

| Código | Ud | Descripción | Rendimiento | Precio | Importe |
|---|---|---|---|---|---|
| AST2020037 | u | SILENCIOSO RECTANGULAR MOD.SILENTEC-ST200/200 DE 1200X600X900 | 1 | 453.13 | 453.13 |
| PMSILENTEC | u | Pequeño material para instalación de SILENTEC | 1 | 0 | 0.00 |
| TRANSGRU | u | Transporte Grua (precio de coste) | 1 | 100 | 100.00 |
|  |  | Total |  |  | 553.13 |

**CAASR2020126001200** u Atenuador acustico CONAIRE SILENTEC 200/200 ST rectang std de 1200 x 600 x 1200 mm
Precio: 657.77
Suministro y montaje de atenuador acústico CONAIRE SILENTEC 200/200 ST de geometría rectangular tipo estandar, compuesto por bafles acústicos rellenos en su interior de panel rígido con acabado neto de 200 mm de espesor, montados en el interior de una envolvente rectangular de 1200 x 600 x 1200 fabricada en chapa galvanizada reforzada de calidad DX51D+Z250/275, con pasos de aire entre bafles de 200 mm, ver prestaciones acústicas en ficha técnica del fabricante.

| Código | Ud | Descripción | Rendimiento | Precio | Importe |
|---|---|---|---|---|---|
| AST2020038 | u | SILENCIOSO RECTANGULAR MOD.SILENTEC-ST200/200 DE 1200X600X1200 | 1 | 557.77 | 557.77 |
| PMSILENTEC | u | Pequeño material para instalación de SILENTEC | 1 | 0 | 0.00 |
| TRANSGRU | u | Transporte Grua (precio de coste) | 1 | 100 | 100.00 |
|  |  | Total |  |  | 657.77 |

**CAASR2020126001500** u Atenuador acustico CONAIRE SILENTEC 200/200 ST rectang std de 1200 x 600 x 1500 mm
Precio: 762.41
Suministro y montaje de atenuador acústico CONAIRE SILENTEC 200/200 ST de geometría rectangular tipo estandar, compuesto por bafles acústicos rellenos en su interior de panel rígido con acabado neto de 200 mm de espesor, montados en el interior de una envolvente rectangular de 1200 x 600 x 1500 fabricada en chapa galvanizada reforzada de calidad DX51D+Z250/275, con pasos de aire entre bafles de 200 mm, ver prestaciones acústicas en ficha técnica del fabricante.

| Código | Ud | Descripción | Rendimiento | Precio | Importe |
|---|---|---|---|---|---|
| AST2020039 | u | SILENCIOSO RECTANGULAR MOD.SILENTEC-ST200/200 DE 1200X600X1500 | 1 | 662.41 | 662.41 |
| PMSILENTEC | u | Pequeño material para instalación de SILENTEC | 1 | 0 | 0.00 |
| TRANSGRU | u | Transporte Grua (precio de coste) | 1 | 100 | 100.00 |
|  |  | Total |  |  | 762.41 |

**CAASR2020126001800** u Atenuador acustico CONAIRE SILENTEC 200/200 ST rectang std de 1200 x 600 x 1800 mm
Precio: 876.45
Suministro y montaje de atenuador acústico CONAIRE SILENTEC 200/200 ST de geometría rectangular tipo estandar, compuesto por bafles acústicos rellenos en su interior de panel rígido con acabado neto de 200 mm de espesor, montados en el interior de una envolvente rectangular de 1200 x 600 x 1800 fabricada en chapa galvanizada reforzada de calidad DX51D+Z250/275, con pasos de aire entre bafles de 200 mm, ver prestaciones acústicas en ficha técnica del fabricante.

| Código | Ud | Descripción | Rendimiento | Precio | Importe |
|---|---|---|---|---|---|
| AST2020040 | u | SILENCIOSO RECTANGULAR MOD.SILENTEC-ST200/200 DE 1200X600X1800 | 1 | 776.45 | 776.45 |
| PMSILENTEC | u | Pequeño material para instalación de SILENTEC | 1 | 0 | 0.00 |
| TRANSGRU | u | Transporte Grua (precio de coste) | 1 | 100 | 100.00 |
|  |  | Total |  |  | 876.45 |

**CAASR2020126002100** u Atenuador acustico CONAIRE SILENTEC 200/200 ST rectang std de 1200 x 600 x 2100 mm
Precio: 981.09
Suministro y montaje de atenuador acústico CONAIRE SILENTEC 200/200 ST de geometría rectangular tipo estandar, compuesto por bafles acústicos rellenos en su interior de panel rígido con acabado neto de 200 mm de espesor, montados en el interior de una envolvente rectangular de 1200 x 600 x 2100 fabricada en chapa galvanizada reforzada de calidad DX51D+Z250/275, con pasos de aire entre bafles de 200 mm, ver prestaciones acústicas en ficha técnica del fabricante.

| Código | Ud | Descripción | Rendimiento | Precio | Importe |
|---|---|---|---|---|---|
| AST2020041 | u | SILENCIOSO RECTANGULAR MOD.SILENTEC-ST200/200 DE 1200X600X2100 | 1 | 881.09 | 881.09 |
| PMSILENTEC | u | Pequeño material para instalación de SILENTEC | 1 | 0 | 0.00 |
| TRANSGRU | u | Transporte Grua (precio de coste) | 1 | 100 | 100.00 |
|  |  | Total |  |  | 981.09 |

**CAASR2020126002400** u Atenuador acustico CONAIRE SILENTEC 200/200 ST rectang std de 1200 x 600 x 2400 mm
Precio: 1085.73
Suministro y montaje de atenuador acústico CONAIRE SILENTEC 200/200 ST de geometría rectangular tipo estandar, compuesto por bafles acústicos rellenos en su interior de panel rígido con acabado neto de 200 mm de espesor, montados en el interior de una envolvente rectangular de 1200 x 600 x 2400 fabricada en chapa galvanizada reforzada de calidad DX51D+Z250/275, con pasos de aire entre bafles de 200 mm, ver prestaciones acústicas en ficha técnica del fabricante.

| Código | Ud | Descripción | Rendimiento | Precio | Importe |
|---|---|---|---|---|---|
| AST2020042 | u | SILENCIOSO RECTANGULAR MOD.SILENTEC-ST200/200 DE 1200X600X2400 | 1 | 985.73 | 985.73 |
| PMSILENTEC | u | Pequeño material para instalación de SILENTEC | 1 | 0 | 0.00 |
| TRANSGRU | u | Transporte Grua (precio de coste) | 1 | 100 | 100.00 |
|  |  | Total |  |  | 1085.73 |

**CAASR202012900600** u Atenuador acustico CONAIRE SILENTEC 200/200 ST rectang std de 1200 x 900 x 600 mm
Precio: 536.26
Suministro y montaje de atenuador acústico CONAIRE SILENTEC 200/200 ST de geometría rectangular tipo estandar, compuesto por bafles acústicos rellenos en su interior de panel rígido con acabado neto de 200 mm de espesor, montados en el interior de una envolvente rectangular de 1200 x 900 x 600 fabricada en chapa galvanizada reforzada de calidad DX51D+Z250/275, con pasos de aire entre bafles de 200 mm, ver prestaciones acústicas en ficha técnica del fabricante.

| Código | Ud | Descripción | Rendimiento | Precio | Importe |
|---|---|---|---|---|---|
| AST2020057 | u | SILENCIOSO RECTANGULAR MOD.SILENTEC-ST200/200 DE 1200X900X600 | 1 | 436.26 | 436.26 |
| PMSILENTEC | u | Pequeño material para instalación de SILENTEC | 1 | 0 | 0.00 |
| TRANSGRU | u | Transporte Grua (precio de coste) | 1 | 100 | 100.00 |
|  |  | Total |  |  | 536.26 |

**CAASR202012900900** u Atenuador acustico CONAIRE SILENTEC 200/200 ST rectang std de 1200 x 900 x 900 mm
Precio: 677.72
Suministro y montaje de atenuador acústico CONAIRE SILENTEC 200/200 ST de geometría rectangular tipo estandar, compuesto por bafles acústicos rellenos en su interior de panel rígido con acabado neto de 200 mm de espesor, montados en el interior de una envolvente rectangular de 1200 x 900 x 900 fabricada en chapa galvanizada reforzada de calidad DX51D+Z250/275, con pasos de aire entre bafles de 200 mm, ver prestaciones acústicas en ficha técnica del fabricante.

| Código | Ud | Descripción | Rendimiento | Precio | Importe |
|---|---|---|---|---|---|
| AST2020058 | u | SILENCIOSO RECTANGULAR MOD.SILENTEC-ST200/200 DE 1200X900X900 | 1 | 577.72 | 577.72 |
| PMSILENTEC | u | Pequeño material para instalación de SILENTEC | 1 | 0 | 0.00 |
| TRANSGRU | u | Transporte Grua (precio de coste) | 1 | 100 | 100.00 |
|  |  | Total |  |  | 677.72 |

**CAASR2020129001200** u Atenuador acustico CONAIRE SILENTEC 200/200 ST rectang std de 1200 x 900 x 1200 mm
Precio: 819.17
Suministro y montaje de atenuador acústico CONAIRE SILENTEC 200/200 ST de geometría rectangular tipo estandar, compuesto por bafles acústicos rellenos en su interior de panel rígido con acabado neto de 200 mm de espesor, montados en el interior de una envolvente rectangular de 1200 x 900 x 1200 fabricada en chapa galvanizada reforzada de calidad DX51D+Z250/275, con pasos de aire entre bafles de 200 mm, ver prestaciones acústicas en ficha técnica del fabricante.

| Código | Ud | Descripción | Rendimiento | Precio | Importe |
|---|---|---|---|---|---|
| AST2020059 | u | SILENCIOSO RECTANGULAR MOD.SILENTEC-ST200/200 DE 1200X900X1200 | 1 | 719.17 | 719.17 |
| PMSILENTEC | u | Pequeño material para instalación de SILENTEC | 1 | 0 | 0.00 |
| TRANSGRU | u | Transporte Grua (precio de coste) | 1 | 100 | 100.00 |
|  |  | Total |  |  | 819.17 |

**CAASR2020129001500** u Atenuador acustico CONAIRE SILENTEC 200/200 ST rectang std de 1200 x 900 x 1500 mm
Precio: 960.62
Suministro y montaje de atenuador acústico CONAIRE SILENTEC 200/200 ST de geometría rectangular tipo estandar, compuesto por bafles acústicos rellenos en su interior de panel rígido con acabado neto de 200 mm de espesor, montados en el interior de una envolvente rectangular de 1200 x 900 x 1500 fabricada en chapa galvanizada reforzada de calidad DX51D+Z250/275, con pasos de aire entre bafles de 200 mm, ver prestaciones acústicas en ficha técnica del fabricante.

| Código | Ud | Descripción | Rendimiento | Precio | Importe |
|---|---|---|---|---|---|
| AST2020060 | u | SILENCIOSO RECTANGULAR MOD.SILENTEC-ST200/200 DE 1200X900X1500 | 1 | 860.62 | 860.62 |
| PMSILENTEC | u | Pequeño material para instalación de SILENTEC | 1 | 0 | 0.00 |
| TRANSGRU | u | Transporte Grua (precio de coste) | 1 | 100 | 100.00 |
|  |  | Total |  |  | 960.62 |

**CAASR2020129001800** u Atenuador acustico CONAIRE SILENTEC 200/200 ST rectang std de 1200 x 900 x 1800 mm
Precio: 1111.47
Suministro y montaje de atenuador acústico CONAIRE SILENTEC 200/200 ST de geometría rectangular tipo estandar, compuesto por bafles acústicos rellenos en su interior de panel rígido con acabado neto de 200 mm de espesor, montados en el interior de una envolvente rectangular de 1200 x 900 x 1800 fabricada en chapa galvanizada reforzada de calidad DX51D+Z250/275, con pasos de aire entre bafles de 200 mm, ver prestaciones acústicas en ficha técnica del fabricante.

| Código | Ud | Descripción | Rendimiento | Precio | Importe |
|---|---|---|---|---|---|
| AST2020061 | u | SILENCIOSO RECTANGULAR MOD.SILENTEC-ST200/200 DE 1200X900X1800 | 1 | 1011.47 | 1011.47 |
| PMSILENTEC | u | Pequeño material para instalación de SILENTEC | 1 | 0 | 0.00 |
| TRANSGRU | u | Transporte Grua (precio de coste) | 1 | 100 | 100.00 |
|  |  | Total |  |  | 1111.47 |

**CAASR2020129002100** u Atenuador acustico CONAIRE SILENTEC 200/200 ST rectang std de 1200 x 900 x 2100 mm
Precio: 1252.92
Suministro y montaje de atenuador acústico CONAIRE SILENTEC 200/200 ST de geometría rectangular tipo estandar, compuesto por bafles acústicos rellenos en su interior de panel rígido con acabado neto de 200 mm de espesor, montados en el interior de una envolvente rectangular de 1200 x 900 x 2100 fabricada en chapa galvanizada reforzada de calidad DX51D+Z250/275, con pasos de aire entre bafles de 200 mm, ver prestaciones acústicas en ficha técnica del fabricante.

| Código | Ud | Descripción | Rendimiento | Precio | Importe |
|---|---|---|---|---|---|
| AST2020062 | u | SILENCIOSO RECTANGULAR MOD.SILENTEC-ST200/200 DE 1200X900X2100 | 1 | 1152.92 | 1152.92 |
| PMSILENTEC | u | Pequeño material para instalación de SILENTEC | 1 | 0 | 0.00 |
| TRANSGRU | u | Transporte Grua (precio de coste) | 1 | 100 | 100.00 |
|  |  | Total |  |  | 1252.92 |

**CAASR2020129002400** u Atenuador acustico CONAIRE SILENTEC 200/200 ST rectang std de 1200 x 900 x 2400 mm
Precio: 1394.37
Suministro y montaje de atenuador acústico CONAIRE SILENTEC 200/200 ST de geometría rectangular tipo estandar, compuesto por bafles acústicos rellenos en su interior de panel rígido con acabado neto de 200 mm de espesor, montados en el interior de una envolvente rectangular de 1200 x 900 x 2400 fabricada en chapa galvanizada reforzada de calidad DX51D+Z250/275, con pasos de aire entre bafles de 200 mm, ver prestaciones acústicas en ficha técnica del fabricante.

| Código | Ud | Descripción | Rendimiento | Precio | Importe |
|---|---|---|---|---|---|
| AST2020063 | u | SILENCIOSO RECTANGULAR MOD.SILENTEC-ST200/200 DE 1200X900X2400 | 1 | 1294.37 | 1294.37 |
| PMSILENTEC | u | Pequeño material para instalación de SILENTEC | 1 | 0 | 0.00 |
| TRANSGRU | u | Transporte Grua (precio de coste) | 1 | 100 | 100.00 |
|  |  | Total |  |  | 1394.37 |

**CAASR2020121200600** u Atenuador acustico CONAIRE SILENTEC 200/200 ST rectang std de 1200 x 1200 x 600 mm
Precio: 711.14
Suministro y montaje de atenuador acústico CONAIRE SILENTEC 200/200 ST de geometría rectangular tipo estandar, compuesto por bafles acústicos rellenos en su interior de panel rígido con acabado neto de 200 mm de espesor, montados en el interior de una envolvente rectangular de 1200 x 1200 x 600 fabricada en chapa galvanizada reforzada de calidad DX51D+Z250/275, con pasos de aire entre bafles de 200 mm, ver prestaciones acústicas en ficha técnica del fabricante.

| Código | Ud | Descripción | Rendimiento | Precio | Importe |
|---|---|---|---|---|---|
| AST2020092 | u | SILENCIOSO RECTANGULAR MOD.SILENTEC-ST200/200 DE 1200X1200X600 | 1 | 611.14 | 611.14 |
| PMSILENTEC | u | Pequeño material para instalación de SILENTEC | 1 | 0 | 0.00 |
| TRANSGRU | u | Transporte Grua (precio de coste) | 1 | 100 | 100.00 |
|  |  | Total |  |  | 711.14 |

**CAASR2020121200900** u Atenuador acustico CONAIRE SILENTEC 200/200 ST rectang std de 1200 x 1200 x 900 mm
Precio: 889.41
Suministro y montaje de atenuador acústico CONAIRE SILENTEC 200/200 ST de geometría rectangular tipo estandar, compuesto por bafles acústicos rellenos en su interior de panel rígido con acabado neto de 200 mm de espesor, montados en el interior de una envolvente rectangular de 1200 x 1200 x 900 fabricada en chapa galvanizada reforzada de calidad DX51D+Z250/275, con pasos de aire entre bafles de 200 mm, ver prestaciones acústicas en ficha técnica del fabricante.

| Código | Ud | Descripción | Rendimiento | Precio | Importe |
|---|---|---|---|---|---|
| AST2020093 | u | SILENCIOSO RECTANGULAR MOD.SILENTEC-ST200/200 DE 1200X1200X900 | 1 | 789.41 | 789.41 |
| PMSILENTEC | u | Pequeño material para instalación de SILENTEC | 1 | 0 | 0.00 |
| TRANSGRU | u | Transporte Grua (precio de coste) | 1 | 100 | 100.00 |
|  |  | Total |  |  | 889.41 |

**CAASR2020121200120** u Atenuador acustico CONAIRE SILENTEC 200/200 ST rectang std de 1200 x 1200 x 1200 mm
Precio: 1067.67
Suministro y montaje de atenuador acústico CONAIRE SILENTEC 200/200 ST de geometría rectangular tipo estandar, compuesto por bafles acústicos rellenos en su interior de panel rígido con acabado neto de 200 mm de espesor, montados en el interior de una envolvente rectangular de 1200 x 1200 x 1200 fabricada en chapa galvanizada reforzada de calidad DX51D+Z250/275, con pasos de aire entre bafles de 200 mm, ver prestaciones acústicas en ficha técnica del fabricante.

| Código | Ud | Descripción | Rendimiento | Precio | Importe |
|---|---|---|---|---|---|
| AST2020094 | u | SILENCIOSO RECTANGULAR MOD.SILENTEC-ST200/200 DE 1200X1200X1200 | 1 | 967.67 | 967.67 |
| PMSILENTEC | u | Pequeño material para instalación de SILENTEC | 1 | 0 | 0.00 |
| TRANSGRU | u | Transporte Grua (precio de coste) | 1 | 100 | 100.00 |
|  |  | Total |  |  | 1067.67 |

**CAASR2020121200150** u Atenuador acustico CONAIRE SILENTEC 200/200 ST rectang std de 1200 x 1200 x 1500 mm
Precio: 1245.93
Suministro y montaje de atenuador acústico CONAIRE SILENTEC 200/200 ST de geometría rectangular tipo estandar, compuesto por bafles acústicos rellenos en su interior de panel rígido con acabado neto de 200 mm de espesor, montados en el interior de una envolvente rectangular de 1200 x 1200 x 1500 fabricada en chapa galvanizada reforzada de calidad DX51D+Z250/275, con pasos de aire entre bafles de 200 mm, ver prestaciones acústicas en ficha técnica del fabricante.

| Código | Ud | Descripción | Rendimiento | Precio | Importe |
|---|---|---|---|---|---|
| AST2020095 | u | SILENCIOSO RECTANGULAR MOD.SILENTEC-ST200/200 DE 1200X1200X1500 | 1 | 1145.93 | 1145.93 |
| PMSILENTEC | u | Pequeño material para instalación de SILENTEC | 1 | 0 | 0.00 |
| TRANSGRU | u | Transporte Grua (precio de coste) | 1 | 100 | 100.00 |
|  |  | Total |  |  | 1245.93 |

**CAASR2020121200180** u Atenuador acustico CONAIRE SILENTEC 200/200 ST rectang std de 1200 x 1200 x 1800 mm
Precio: 1442.43
Suministro y montaje de atenuador acústico CONAIRE SILENTEC 200/200 ST de geometría rectangular tipo estandar, compuesto por bafles acústicos rellenos en su interior de panel rígido con acabado neto de 200 mm de espesor, montados en el interior de una envolvente rectangular de 1200 x 1200 x 1800 fabricada en chapa galvanizada reforzada de calidad DX51D+Z250/275, con pasos de aire entre bafles de 200 mm, ver prestaciones acústicas en ficha técnica del fabricante.

| Código | Ud | Descripción | Rendimiento | Precio | Importe |
|---|---|---|---|---|---|
| AST2020096 | u | SILENCIOSO RECTANGULAR MOD.SILENTEC-ST200/200 DE 1200X1200X1800 | 1 | 1342.43 | 1342.43 |
| PMSILENTEC | u | Pequeño material para instalación de SILENTEC | 1 | 0 | 0.00 |
| TRANSGRU | u | Transporte Grua (precio de coste) | 1 | 100 | 100.00 |
|  |  | Total |  |  | 1442.43 |

**CAASR2020121200210** u Atenuador acustico CONAIRE SILENTEC 200/200 ST rectang std de 1200 x 1200 x 2100 mm
Precio: 1620.84
Suministro y montaje de atenuador acústico CONAIRE SILENTEC 200/200 ST de geometría rectangular tipo estandar, compuesto por bafles acústicos rellenos en su interior de panel rígido con acabado neto de 200 mm de espesor, montados en el interior de una envolvente rectangular de 1200 x 1200 x 2100 fabricada en chapa galvanizada reforzada de calidad DX51D+Z250/275, con pasos de aire entre bafles de 200 mm, ver prestaciones acústicas en ficha técnica del fabricante.

| Código | Ud | Descripción | Rendimiento | Precio | Importe |
|---|---|---|---|---|---|
| AST2020097 | u | SILENCIOSO RECTANGULAR MOD.SILENTEC-ST200/200 DE 1200X1200X2100 | 1 | 1520.84 | 1520.84 |
| PMSILENTEC | u | Pequeño material para instalación de SILENTEC | 1 | 0 | 0.00 |
| TRANSGRU | u | Transporte Grua (precio de coste) | 1 | 100 | 100.00 |
|  |  | Total |  |  | 1620.84 |

**CAASR2020121200240** u Atenuador acustico CONAIRE SILENTEC 200/200 ST rectang std de 1200 x 1200 x 2400 mm
Precio: 1799.24
Suministro y montaje de atenuador acústico CONAIRE SILENTEC 200/200 ST de geometría rectangular tipo estandar, compuesto por bafles acústicos rellenos en su interior de panel rígido con acabado neto de 200 mm de espesor, montados en el interior de una envolvente rectangular de 1200 x 1200 x 2400 fabricada en chapa galvanizada reforzada de calidad DX51D+Z250/275, con pasos de aire entre bafles de 200 mm, ver prestaciones acústicas en ficha técnica del fabricante.

| Código | Ud | Descripción | Rendimiento | Precio | Importe |
|---|---|---|---|---|---|
| AST2020098 | u | SILENCIOSO RECTANGULAR MOD.SILENTEC-ST200/200 DE 1200X1200X2400 | 1 | 1699.24 | 1699.24 |
| PMSILENTEC | u | Pequeño material para instalación de SILENTEC | 1 | 0 | 0.00 |
| TRANSGRU | u | Transporte Grua (precio de coste) | 1 | 100 | 100.00 |
|  |  | Total |  |  | 1799.24 |

**CAASR2020121500600** u Atenuador acustico CONAIRE SILENTEC 200/200 ST rectang std de 1200 x 1500 x 600 mm
Precio: 798.91
Suministro y montaje de atenuador acústico CONAIRE SILENTEC 200/200 ST de geometría rectangular tipo estandar, compuesto por bafles acústicos rellenos en su interior de panel rígido con acabado neto de 200 mm de espesor, montados en el interior de una envolvente rectangular de 1200 x 1500 x 600 fabricada en chapa galvanizada reforzada de calidad DX51D+Z250/275, con pasos de aire entre bafles de 200 mm, ver prestaciones acústicas en ficha técnica del fabricante.

| Código | Ud | Descripción | Rendimiento | Precio | Importe |
|---|---|---|---|---|---|
| AST2020134 | u | SILENCIOSO RECTANGULAR MOD.SILENTEC-ST200/200 DE 1200X1500X600 | 1 | 698.91 | 698.91 |
| PMSILENTEC | u | Pequeño material para instalación de SILENTEC | 1 | 0 | 0.00 |
| TRANSGRU | u | Transporte Grua (precio de coste) | 1 | 100 | 100.00 |
|  |  | Total |  |  | 798.91 |

**CAASR2020121500900** u Atenuador acustico CONAIRE SILENTEC 200/200 ST rectang std de 1200 x 1500 x 900 mm
Precio: 1013.99
Suministro y montaje de atenuador acústico CONAIRE SILENTEC 200/200 ST de geometría rectangular tipo estandar, compuesto por bafles acústicos rellenos en su interior de panel rígido con acabado neto de 200 mm de espesor, montados en el interior de una envolvente rectangular de 1200 x 1500 x 900 fabricada en chapa galvanizada reforzada de calidad DX51D+Z250/275, con pasos de aire entre bafles de 200 mm, ver prestaciones acústicas en ficha técnica del fabricante.

| Código | Ud | Descripción | Rendimiento | Precio | Importe |
|---|---|---|---|---|---|
| AST2020135 | u | SILENCIOSO RECTANGULAR MOD.SILENTEC-ST200/200 DE 1200X1500X900 | 1 | 913.99 | 913.99 |
| PMSILENTEC | u | Pequeño material para instalación de SILENTEC | 1 | 0 | 0.00 |
| TRANSGRU | u | Transporte Grua (precio de coste) | 1 | 100 | 100.00 |
|  |  | Total |  |  | 1013.99 |

**CAASR2020121500120** u Atenuador acustico CONAIRE SILENTEC 200/200 ST rectang std de 1200 x 1500 x 1200 mm
Precio: 1229.06
Suministro y montaje de atenuador acústico CONAIRE SILENTEC 200/200 ST de geometría rectangular tipo estandar, compuesto por bafles acústicos rellenos en su interior de panel rígido con acabado neto de 200 mm de espesor, montados en el interior de una envolvente rectangular de 1200 x 1500 x 1200 fabricada en chapa galvanizada reforzada de calidad DX51D+Z250/275, con pasos de aire entre bafles de 200 mm, ver prestaciones acústicas en ficha técnica del fabricante.

| Código | Ud | Descripción | Rendimiento | Precio | Importe |
|---|---|---|---|---|---|
| AST2020136 | u | SILENCIOSO RECTANGULAR MOD.SILENTEC-ST200/200 DE 1200X1500X1200 | 1 | 1129.06 | 1129.06 |
| PMSILENTEC | u | Pequeño material para instalación de SILENTEC | 1 | 0 | 0.00 |
| TRANSGRU | u | Transporte Grua (precio de coste) | 1 | 100 | 100.00 |
|  |  | Total |  |  | 1229.06 |

**CAASR2020121500150** u Atenuador acustico CONAIRE SILENTEC 200/200 ST rectang std de 1200 x 1500 x 1500 mm
Precio: 1444.14
Suministro y montaje de atenuador acústico CONAIRE SILENTEC 200/200 ST de geometría rectangular tipo estandar, compuesto por bafles acústicos rellenos en su interior de panel rígido con acabado neto de 200 mm de espesor, montados en el interior de una envolvente rectangular de 1200 x 1500 x 1500 fabricada en chapa galvanizada reforzada de calidad DX51D+Z250/275, con pasos de aire entre bafles de 200 mm, ver prestaciones acústicas en ficha técnica del fabricante.

| Código | Ud | Descripción | Rendimiento | Precio | Importe |
|---|---|---|---|---|---|
| AST2020137 | u | SILENCIOSO RECTANGULAR MOD.SILENTEC-ST200/200 DE 1200X1500X1500 | 1 | 1344.14 | 1344.14 |
| PMSILENTEC | u | Pequeño material para instalación de SILENTEC | 1 | 0 | 0.00 |
| TRANSGRU | u | Transporte Grua (precio de coste) | 1 | 100 | 100.00 |
|  |  | Total |  |  | 1444.14 |

**CAASR2020121500180** u Atenuador acustico CONAIRE SILENTEC 200/200 ST rectang std de 1200 x 1500 x 1800 mm
Precio: 1677.45
Suministro y montaje de atenuador acústico CONAIRE SILENTEC 200/200 ST de geometría rectangular tipo estandar, compuesto por bafles acústicos rellenos en su interior de panel rígido con acabado neto de 200 mm de espesor, montados en el interior de una envolvente rectangular de 1200 x 1500 x 1800 fabricada en chapa galvanizada reforzada de calidad DX51D+Z250/275, con pasos de aire entre bafles de 200 mm, ver prestaciones acústicas en ficha técnica del fabricante.

| Código | Ud | Descripción | Rendimiento | Precio | Importe |
|---|---|---|---|---|---|
| AST2020138 | u | SILENCIOSO RECTANGULAR MOD.SILENTEC-ST200/200 DE 1200X1500X1800 | 1 | 1577.45 | 1577.45 |
| PMSILENTEC | u | Pequeño material para instalación de SILENTEC | 1 | 0 | 0.00 |
| TRANSGRU | u | Transporte Grua (precio de coste) | 1 | 100 | 100.00 |
|  |  | Total |  |  | 1677.45 |

**CAASR2020121500210** u Atenuador acustico CONAIRE SILENTEC 200/200 ST rectang std de 1200 x 1500 x 2100 mm
Precio: 1892.67
Suministro y montaje de atenuador acústico CONAIRE SILENTEC 200/200 ST de geometría rectangular tipo estandar, compuesto por bafles acústicos rellenos en su interior de panel rígido con acabado neto de 200 mm de espesor, montados en el interior de una envolvente rectangular de 1200 x 1500 x 2100 fabricada en chapa galvanizada reforzada de calidad DX51D+Z250/275, con pasos de aire entre bafles de 200 mm, ver prestaciones acústicas en ficha técnica del fabricante.

| Código | Ud | Descripción | Rendimiento | Precio | Importe |
|---|---|---|---|---|---|
| AST2020139 | u | SILENCIOSO RECTANGULAR MOD.SILENTEC-ST200/200 DE 1200X1500X2100 | 1 | 1792.67 | 1792.67 |
| PMSILENTEC | u | Pequeño material para instalación de SILENTEC | 1 | 0 | 0.00 |
| TRANSGRU | u | Transporte Grua (precio de coste) | 1 | 100 | 100.00 |
|  |  | Total |  |  | 1892.67 |

**CAASR2020121500240** u Atenuador acustico CONAIRE SILENTEC 200/200 ST rectang std de 1200 x 1500 x 2400 mm
Precio: 2107.89
Suministro y montaje de atenuador acústico CONAIRE SILENTEC 200/200 ST de geometría rectangular tipo estandar, compuesto por bafles acústicos rellenos en su interior de panel rígido con acabado neto de 200 mm de espesor, montados en el interior de una envolvente rectangular de 1200 x 1500 x 2400 fabricada en chapa galvanizada reforzada de calidad DX51D+Z250/275, con pasos de aire entre bafles de 200 mm, ver prestaciones acústicas en ficha técnica del fabricante.

| Código | Ud | Descripción | Rendimiento | Precio | Importe |
|---|---|---|---|---|---|
| AST2020140 | u | SILENCIOSO RECTANGULAR MOD.SILENTEC-ST200/200 DE 1200X1500X2400 | 1 | 2007.89 | 2007.89 |
| PMSILENTEC | u | Pequeño material para instalación de SILENTEC | 1 | 0 | 0.00 |
| TRANSGRU | u | Transporte Grua (precio de coste) | 1 | 100 | 100.00 |
|  |  | Total |  |  | 2107.89 |

**CAASR202016600600** u Atenuador acustico CONAIRE SILENTEC 200/200 ST rectang std de 1600 x 600 x 600 mm
Precio: 556.61
Suministro y montaje de atenuador acústico CONAIRE SILENTEC 200/200 ST de geometría rectangular tipo estandar, compuesto por bafles acústicos rellenos en su interior de panel rígido con acabado neto de 200 mm de espesor, montados en el interior de una envolvente rectangular de 1600 x 600 x 600 fabricada en chapa galvanizada reforzada de calidad DX51D+Z250/275, con pasos de aire entre bafles de 200 mm, ver prestaciones acústicas en ficha técnica del fabricante.

| Código | Ud | Descripción | Rendimiento | Precio | Importe |
|---|---|---|---|---|---|
| AST2020043 | u | SILENCIOSO RECTANGULAR MOD.SILENTEC-ST200/200 DE 1600X600X600 | 1 | 456.61 | 456.61 |
| PMSILENTEC | u | Pequeño material para instalación de SILENTEC | 1 | 0 | 0.00 |
| TRANSGRU | u | Transporte Grua (precio de coste) | 1 | 100 | 100.00 |
|  |  | Total |  |  | 556.61 |

**CAASR202016600900** u Atenuador acustico CONAIRE SILENTEC 200/200 ST rectang std de 1600 x 600 x 900 mm
Precio: 703.67
Suministro y montaje de atenuador acústico CONAIRE SILENTEC 200/200 ST de geometría rectangular tipo estandar, compuesto por bafles acústicos rellenos en su interior de panel rígido con acabado neto de 200 mm de espesor, montados en el interior de una envolvente rectangular de 1600 x 600 x 900 fabricada en chapa galvanizada reforzada de calidad DX51D+Z250/275, con pasos de aire entre bafles de 200 mm, ver prestaciones acústicas en ficha técnica del fabricante.

| Código | Ud | Descripción | Rendimiento | Precio | Importe |
|---|---|---|---|---|---|
| AST2020044 | u | SILENCIOSO RECTANGULAR MOD.SILENTEC-ST200/200 DE 1600X600X900 | 1 | 603.67 | 603.67 |
| PMSILENTEC | u | Pequeño material para instalación de SILENTEC | 1 | 0 | 0.00 |
| TRANSGRU | u | Transporte Grua (precio de coste) | 1 | 100 | 100.00 |
|  |  | Total |  |  | 703.67 |

**CAASR2020166001200** u Atenuador acustico CONAIRE SILENTEC 200/200 ST rectang std de 1600 x 600 x 1200 mm
Precio: 850.72
Suministro y montaje de atenuador acústico CONAIRE SILENTEC 200/200 ST de geometría rectangular tipo estandar, compuesto por bafles acústicos rellenos en su interior de panel rígido con acabado neto de 200 mm de espesor, montados en el interior de una envolvente rectangular de 1600 x 600 x 1200 fabricada en chapa galvanizada reforzada de calidad DX51D+Z250/275, con pasos de aire entre bafles de 200 mm, ver prestaciones acústicas en ficha técnica del fabricante.

| Código | Ud | Descripción | Rendimiento | Precio | Importe |
|---|---|---|---|---|---|
| AST2020045 | u | SILENCIOSO RECTANGULAR MOD.SILENTEC-ST200/200 DE 1600X600X1200 | 1 | 750.72 | 750.72 |
| PMSILENTEC | u | Pequeño material para instalación de SILENTEC | 1 | 0 | 0.00 |
| TRANSGRU | u | Transporte Grua (precio de coste) | 1 | 100 | 100.00 |
|  |  | Total |  |  | 850.72 |

**CAASR2020166001500** u Atenuador acustico CONAIRE SILENTEC 200/200 ST rectang std de 1600 x 600 x 1500 mm
Precio: 997.78
Suministro y montaje de atenuador acústico CONAIRE SILENTEC 200/200 ST de geometría rectangular tipo estandar, compuesto por bafles acústicos rellenos en su interior de panel rígido con acabado neto de 200 mm de espesor, montados en el interior de una envolvente rectangular de 1600 x 600 x 1500 fabricada en chapa galvanizada reforzada de calidad DX51D+Z250/275, con pasos de aire entre bafles de 200 mm, ver prestaciones acústicas en ficha técnica del fabricante.

| Código | Ud | Descripción | Rendimiento | Precio | Importe |
|---|---|---|---|---|---|
| AST2020046 | u | SILENCIOSO RECTANGULAR MOD.SILENTEC-ST200/200 DE 1600X600X1500 | 1 | 897.78 | 897.78 |
| PMSILENTEC | u | Pequeño material para instalación de SILENTEC | 1 | 0 | 0.00 |
| TRANSGRU | u | Transporte Grua (precio de coste) | 1 | 100 | 100.00 |
|  |  | Total |  |  | 997.78 |

**CAASR2020166001800** u Atenuador acustico CONAIRE SILENTEC 200/200 ST rectang std de 1600 x 600 x 1800 mm
Precio: 1154.23
Suministro y montaje de atenuador acústico CONAIRE SILENTEC 200/200 ST de geometría rectangular tipo estandar, compuesto por bafles acústicos rellenos en su interior de panel rígido con acabado neto de 200 mm de espesor, montados en el interior de una envolvente rectangular de 1600 x 600 x 1800 fabricada en chapa galvanizada reforzada de calidad DX51D+Z250/275, con pasos de aire entre bafles de 200 mm, ver prestaciones acústicas en ficha técnica del fabricante.

| Código | Ud | Descripción | Rendimiento | Precio | Importe |
|---|---|---|---|---|---|
| AST2020047 | u | SILENCIOSO RECTANGULAR MOD.SILENTEC-ST200/200 DE 1600X600X1800 | 1 | 1054.23 | 1054.23 |
| PMSILENTEC | u | Pequeño material para instalación de SILENTEC | 1 | 0 | 0.00 |
| TRANSGRU | u | Transporte Grua (precio de coste) | 1 | 100 | 100.00 |
|  |  | Total |  |  | 1154.23 |

**CAASR2020166002100** u Atenuador acustico CONAIRE SILENTEC 200/200 ST rectang std de 1600 x 600 x 2100 mm
Precio: 1301.28
Suministro y montaje de atenuador acústico CONAIRE SILENTEC 200/200 ST de geometría rectangular tipo estandar, compuesto por bafles acústicos rellenos en su interior de panel rígido con acabado neto de 200 mm de espesor, montados en el interior de una envolvente rectangular de 1600 x 600 x 2100 fabricada en chapa galvanizada reforzada de calidad DX51D+Z250/275, con pasos de aire entre bafles de 200 mm, ver prestaciones acústicas en ficha técnica del fabricante.

| Código | Ud | Descripción | Rendimiento | Precio | Importe |
|---|---|---|---|---|---|
| AST2020048 | u | SILENCIOSO RECTANGULAR MOD.SILENTEC-ST200/200 DE 1600X600X2100 | 1 | 1201.28 | 1201.28 |
| PMSILENTEC | u | Pequeño material para instalación de SILENTEC | 1 | 0 | 0.00 |
| TRANSGRU | u | Transporte Grua (precio de coste) | 1 | 100 | 100.00 |
|  |  | Total |  |  | 1301.28 |

**CAASR2020166002400** u Atenuador acustico CONAIRE SILENTEC 200/200 ST rectang std de 1600 x 600 x 2400 mm
Precio: 1448.34
Suministro y montaje de atenuador acústico CONAIRE SILENTEC 200/200 ST de geometría rectangular tipo estandar, compuesto por bafles acústicos rellenos en su interior de panel rígido con acabado neto de 200 mm de espesor, montados en el interior de una envolvente rectangular de 1600 x 600 x 2400 fabricada en chapa galvanizada reforzada de calidad DX51D+Z250/275, con pasos de aire entre bafles de 200 mm, ver prestaciones acústicas en ficha técnica del fabricante.

| Código | Ud | Descripción | Rendimiento | Precio | Importe |
|---|---|---|---|---|---|
| AST2020049 | u | SILENCIOSO RECTANGULAR MOD.SILENTEC-ST200/200 DE 1600X600X2400 | 1 | 1348.34 | 1348.34 |
| PMSILENTEC | u | Pequeño material para instalación de SILENTEC | 1 | 0 | 0.00 |
| TRANSGRU | u | Transporte Grua (precio de coste) | 1 | 100 | 100.00 |
|  |  | Total |  |  | 1448.34 |

**CAASR202016900600** u Atenuador acustico CONAIRE SILENTEC 200/200 ST rectang std de 1600 x 900 x 600 mm
Precio: 680.4
Suministro y montaje de atenuador acústico CONAIRE SILENTEC 200/200 ST de geometría rectangular tipo estandar, compuesto por bafles acústicos rellenos en su interior de panel rígido con acabado neto de 200 mm de espesor, montados en el interior de una envolvente rectangular de 1600 x 900 x 600 fabricada en chapa galvanizada reforzada de calidad DX51D+Z250/275, con pasos de aire entre bafles de 200 mm, ver prestaciones acústicas en ficha técnica del fabricante.

| Código | Ud | Descripción | Rendimiento | Precio | Importe |
|---|---|---|---|---|---|
| AST2020064 | u | SILENCIOSO RECTANGULAR MOD.SILENTEC-ST200/200 DE 1600X900X600 | 1 | 580.4 | 580.40 |
| PMSILENTEC | u | Pequeño material para instalación de SILENTEC | 1 | 0 | 0.00 |
| TRANSGRU | u | Transporte Grua (precio de coste) | 1 | 100 | 100.00 |
|  |  | Total |  |  | 680.4 |

**CAASR202016900900** u Atenuador acustico CONAIRE SILENTEC 200/200 ST rectang std de 1600 x 900 x 900 mm
Precio: 880.27
Suministro y montaje de atenuador acústico CONAIRE SILENTEC 200/200 ST de geometría rectangular tipo estandar, compuesto por bafles acústicos rellenos en su interior de panel rígido con acabado neto de 200 mm de espesor, montados en el interior de una envolvente rectangular de 1600 x 900 x 900 fabricada en chapa galvanizada reforzada de calidad DX51D+Z250/275, con pasos de aire entre bafles de 200 mm, ver prestaciones acústicas en ficha técnica del fabricante.

| Código | Ud | Descripción | Rendimiento | Precio | Importe |
|---|---|---|---|---|---|
| AST2020065 | u | SILENCIOSO RECTANGULAR MOD.SILENTEC-ST200/200 DE 1600X900X900 | 1 | 780.27 | 780.27 |
| PMSILENTEC | u | Pequeño material para instalación de SILENTEC | 1 | 0 | 0.00 |
| TRANSGRU | u | Transporte Grua (precio de coste) | 1 | 100 | 100.00 |
|  |  | Total |  |  | 880.27 |

**CAASR2020169001200** u Atenuador acustico CONAIRE SILENTEC 200/200 ST rectang std de 1600 x 900 x 1200 mm
Precio: 1080.14
Suministro y montaje de atenuador acústico CONAIRE SILENTEC 200/200 ST de geometría rectangular tipo estandar, compuesto por bafles acústicos rellenos en su interior de panel rígido con acabado neto de 200 mm de espesor, montados en el interior de una envolvente rectangular de 1600 x 900 x 1200 fabricada en chapa galvanizada reforzada de calidad DX51D+Z250/275, con pasos de aire entre bafles de 200 mm, ver prestaciones acústicas en ficha técnica del fabricante.

| Código | Ud | Descripción | Rendimiento | Precio | Importe |
|---|---|---|---|---|---|
| AST2020066 | u | SILENCIOSO RECTANGULAR MOD.SILENTEC-ST200/200 DE 1600X900X1200 | 1 | 980.14 | 980.14 |
| PMSILENTEC | u | Pequeño material para instalación de SILENTEC | 1 | 0 | 0.00 |
| TRANSGRU | u | Transporte Grua (precio de coste) | 1 | 100 | 100.00 |
|  |  | Total |  |  | 1080.14 |

**CAASR2020169001500** u Atenuador acustico CONAIRE SILENTEC 200/200 ST rectang std de 1600 x 900 x 1500 mm
Precio: 1280.01
Suministro y montaje de atenuador acústico CONAIRE SILENTEC 200/200 ST de geometría rectangular tipo estandar, compuesto por bafles acústicos rellenos en su interior de panel rígido con acabado neto de 200 mm de espesor, montados en el interior de una envolvente rectangular de 1600 x 900 x 1500 fabricada en chapa galvanizada reforzada de calidad DX51D+Z250/275, con pasos de aire entre bafles de 200 mm, ver prestaciones acústicas en ficha técnica del fabricante.

| Código | Ud | Descripción | Rendimiento | Precio | Importe |
|---|---|---|---|---|---|
| AST2020067 | u | SILENCIOSO RECTANGULAR MOD.SILENTEC-ST200/200 DE 1600X900X1500 | 1 | 1180.01 | 1180.01 |
| PMSILENTEC | u | Pequeño material para instalación de SILENTEC | 1 | 0 | 0.00 |
| TRANSGRU | u | Transporte Grua (precio de coste) | 1 | 100 | 100.00 |
|  |  | Total |  |  | 1280.01 |

**CAASR2020169001800** u Atenuador acustico CONAIRE SILENTEC 200/200 ST rectang std de 1600 x 900 x 1800 mm
Precio: 1489.28
Suministro y montaje de atenuador acústico CONAIRE SILENTEC 200/200 ST de geometría rectangular tipo estandar, compuesto por bafles acústicos rellenos en su interior de panel rígido con acabado neto de 200 mm de espesor, montados en el interior de una envolvente rectangular de 1600 x 900 x 1800 fabricada en chapa galvanizada reforzada de calidad DX51D+Z250/275, con pasos de aire entre bafles de 200 mm, ver prestaciones acústicas en ficha técnica del fabricante.

| Código | Ud | Descripción | Rendimiento | Precio | Importe |
|---|---|---|---|---|---|
| AST2020068 | u | SILENCIOSO RECTANGULAR MOD.SILENTEC-ST200/200 DE 1600X900X1800 | 1 | 1389.28 | 1389.28 |
| PMSILENTEC | u | Pequeño material para instalación de SILENTEC | 1 | 0 | 0.00 |
| TRANSGRU | u | Transporte Grua (precio de coste) | 1 | 100 | 100.00 |
|  |  | Total |  |  | 1489.28 |

**CAASR2020169002100** u Atenuador acustico CONAIRE SILENTEC 200/200 ST rectang std de 1600 x 900 x 2100 mm
Precio: 1689.15
Suministro y montaje de atenuador acústico CONAIRE SILENTEC 200/200 ST de geometría rectangular tipo estandar, compuesto por bafles acústicos rellenos en su interior de panel rígido con acabado neto de 200 mm de espesor, montados en el interior de una envolvente rectangular de 1600 x 900 x 2100 fabricada en chapa galvanizada reforzada de calidad DX51D+Z250/275, con pasos de aire entre bafles de 200 mm, ver prestaciones acústicas en ficha técnica del fabricante.

| Código | Ud | Descripción | Rendimiento | Precio | Importe |
|---|---|---|---|---|---|
| AST2020069 | u | SILENCIOSO RECTANGULAR MOD.SILENTEC-ST200/200 DE 1600X900X2100 | 1 | 1589.15 | 1589.15 |
| PMSILENTEC | u | Pequeño material para instalación de SILENTEC | 1 | 0 | 0.00 |
| TRANSGRU | u | Transporte Grua (precio de coste) | 1 | 100 | 100.00 |
|  |  | Total |  |  | 1689.15 |

**CAASR2020169002400** u Atenuador acustico CONAIRE SILENTEC 200/200 ST rectang std de 1600 x 900 x 2400 mm
Precio: 1889.02
Suministro y montaje de atenuador acústico CONAIRE SILENTEC 200/200 ST de geometría rectangular tipo estandar, compuesto por bafles acústicos rellenos en su interior de panel rígido con acabado neto de 200 mm de espesor, montados en el interior de una envolvente rectangular de 1600 x 900 x 2400 fabricada en chapa galvanizada reforzada de calidad DX51D+Z250/275, con pasos de aire entre bafles de 200 mm, ver prestaciones acústicas en ficha técnica del fabricante.

| Código | Ud | Descripción | Rendimiento | Precio | Importe |
|---|---|---|---|---|---|
| AST2020070 | u | SILENCIOSO RECTANGULAR MOD.SILENTEC-ST200/200 DE 1600X900X2400 | 1 | 1789.02 | 1789.02 |
| PMSILENTEC | u | Pequeño material para instalación de SILENTEC | 1 | 0 | 0.00 |
| TRANSGRU | u | Transporte Grua (precio de coste) | 1 | 100 | 100.00 |
|  |  | Total |  |  | 1889.02 |

**CAASR2020161200600** u Atenuador acustico CONAIRE SILENTEC 200/200 ST rectang std de 1600 x 1200 x 600 mm
Precio: 896.96
Suministro y montaje de atenuador acústico CONAIRE SILENTEC 200/200 ST de geometría rectangular tipo estandar, compuesto por bafles acústicos rellenos en su interior de panel rígido con acabado neto de 200 mm de espesor, montados en el interior de una envolvente rectangular de 1600 x 1200 x 600 fabricada en chapa galvanizada reforzada de calidad DX51D+Z250/275, con pasos de aire entre bafles de 200 mm, ver prestaciones acústicas en ficha técnica del fabricante.

| Código | Ud | Descripción | Rendimiento | Precio | Importe |
|---|---|---|---|---|---|
| AST2020099 | u | SILENCIOSO RECTANGULAR MOD.SILENTEC-ST200/200 DE 1600X1200X600 | 1 | 796.96 | 796.96 |
| PMSILENTEC | u | Pequeño material para instalación de SILENTEC | 1 | 0 | 0.00 |
| TRANSGRU | u | Transporte Grua (precio de coste) | 1 | 100 | 100.00 |
|  |  | Total |  |  | 896.96 |

**CAASR2020161200900** u Atenuador acustico CONAIRE SILENTEC 200/200 ST rectang std de 1600 x 1200 x 900 mm
Precio: 1149.65
Suministro y montaje de atenuador acústico CONAIRE SILENTEC 200/200 ST de geometría rectangular tipo estandar, compuesto por bafles acústicos rellenos en su interior de panel rígido con acabado neto de 200 mm de espesor, montados en el interior de una envolvente rectangular de 1600 x 1200 x 900 fabricada en chapa galvanizada reforzada de calidad DX51D+Z250/275, con pasos de aire entre bafles de 200 mm, ver prestaciones acústicas en ficha técnica del fabricante.

| Código | Ud | Descripción | Rendimiento | Precio | Importe |
|---|---|---|---|---|---|
| AST2020100 | u | SILENCIOSO RECTANGULAR MOD.SILENTEC-ST200/200 DE 1600X1200X900 | 1 | 1049.65 | 1049.65 |
| PMSILENTEC | u | Pequeño material para instalación de SILENTEC | 1 | 0 | 0.00 |
| TRANSGRU | u | Transporte Grua (precio de coste) | 1 | 100 | 100.00 |
|  |  | Total |  |  | 1149.65 |

**CAASR2020161200120** u Atenuador acustico CONAIRE SILENTEC 200/200 ST rectang std de 1600 x 1200 x 1200 mm
Precio: 1402.34
Suministro y montaje de atenuador acústico CONAIRE SILENTEC 200/200 ST de geometría rectangular tipo estandar, compuesto por bafles acústicos rellenos en su interior de panel rígido con acabado neto de 200 mm de espesor, montados en el interior de una envolvente rectangular de 1600 x 1200 x 1200 fabricada en chapa galvanizada reforzada de calidad DX51D+Z250/275, con pasos de aire entre bafles de 200 mm, ver prestaciones acústicas en ficha técnica del fabricante.

| Código | Ud | Descripción | Rendimiento | Precio | Importe |
|---|---|---|---|---|---|
| AST2020101 | u | SILENCIOSO RECTANGULAR MOD.SILENTEC-ST200/200 DE 1600X1200X1200 | 1 | 1302.34 | 1302.34 |
| PMSILENTEC | u | Pequeño material para instalación de SILENTEC | 1 | 0 | 0.00 |
| TRANSGRU | u | Transporte Grua (precio de coste) | 1 | 100 | 100.00 |
|  |  | Total |  |  | 1402.34 |

**CAASR2020161200150** u Atenuador acustico CONAIRE SILENTEC 200/200 ST rectang std de 1600 x 1200 x 1500 mm
Precio: 1655.03
Suministro y montaje de atenuador acústico CONAIRE SILENTEC 200/200 ST de geometría rectangular tipo estandar, compuesto por bafles acústicos rellenos en su interior de panel rígido con acabado neto de 200 mm de espesor, montados en el interior de una envolvente rectangular de 1600 x 1200 x 1500 fabricada en chapa galvanizada reforzada de calidad DX51D+Z250/275, con pasos de aire entre bafles de 200 mm, ver prestaciones acústicas en ficha técnica del fabricante.

| Código | Ud | Descripción | Rendimiento | Precio | Importe |
|---|---|---|---|---|---|
| AST2020102 | u | SILENCIOSO RECTANGULAR MOD.SILENTEC-ST200/200 DE 1600X1200X1500 | 1 | 1555.03 | 1555.03 |
| PMSILENTEC | u | Pequeño material para instalación de SILENTEC | 1 | 0 | 0.00 |
| TRANSGRU | u | Transporte Grua (precio de coste) | 1 | 100 | 100.00 |
|  |  | Total |  |  | 1655.03 |

**CAASR2020161200180** u Atenuador acustico CONAIRE SILENTEC 200/200 ST rectang std de 1600 x 1200 x 1800 mm
Precio: 1925.95
Suministro y montaje de atenuador acústico CONAIRE SILENTEC 200/200 ST de geometría rectangular tipo estandar, compuesto por bafles acústicos rellenos en su interior de panel rígido con acabado neto de 200 mm de espesor, montados en el interior de una envolvente rectangular de 1600 x 1200 x 1800 fabricada en chapa galvanizada reforzada de calidad DX51D+Z250/275, con pasos de aire entre bafles de 200 mm, ver prestaciones acústicas en ficha técnica del fabricante.

| Código | Ud | Descripción | Rendimiento | Precio | Importe |
|---|---|---|---|---|---|
| AST2020103 | u | SILENCIOSO RECTANGULAR MOD.SILENTEC-ST200/200 DE 1600X1200X1800 | 1 | 1825.95 | 1825.95 |
| PMSILENTEC | u | Pequeño material para instalación de SILENTEC | 1 | 0 | 0.00 |
| TRANSGRU | u | Transporte Grua (precio de coste) | 1 | 100 | 100.00 |
|  |  | Total |  |  | 1925.95 |

**CAASR2020161200210** u Atenuador acustico CONAIRE SILENTEC 200/200 ST rectang std de 1600 x 1200 x 2100 mm
Precio: 2178.78
Suministro y montaje de atenuador acústico CONAIRE SILENTEC 200/200 ST de geometría rectangular tipo estandar, compuesto por bafles acústicos rellenos en su interior de panel rígido con acabado neto de 200 mm de espesor, montados en el interior de una envolvente rectangular de 1600 x 1200 x 2100 fabricada en chapa galvanizada reforzada de calidad DX51D+Z250/275, con pasos de aire entre bafles de 200 mm, ver prestaciones acústicas en ficha técnica del fabricante.

| Código | Ud | Descripción | Rendimiento | Precio | Importe |
|---|---|---|---|---|---|
| AST2020104 | u | SILENCIOSO RECTANGULAR MOD.SILENTEC-ST200/200 DE 1600X1200X2100 | 1 | 2078.78 | 2078.78 |
| PMSILENTEC | u | Pequeño material para instalación de SILENTEC | 1 | 0 | 0.00 |
| TRANSGRU | u | Transporte Grua (precio de coste) | 1 | 100 | 100.00 |
|  |  | Total |  |  | 2178.78 |

**CAASR2020161200240** u Atenuador acustico CONAIRE SILENTEC 200/200 ST rectang std de 1600 x 1200 x 2400 mm
Precio: 2431.61
Suministro y montaje de atenuador acústico CONAIRE SILENTEC 200/200 ST de geometría rectangular tipo estandar, compuesto por bafles acústicos rellenos en su interior de panel rígido con acabado neto de 200 mm de espesor, montados en el interior de una envolvente rectangular de 1600 x 1200 x 2400 fabricada en chapa galvanizada reforzada de calidad DX51D+Z250/275, con pasos de aire entre bafles de 200 mm, ver prestaciones acústicas en ficha técnica del fabricante.

| Código | Ud | Descripción | Rendimiento | Precio | Importe |
|---|---|---|---|---|---|
| AST2020105 | u | SILENCIOSO RECTANGULAR MOD.SILENTEC-ST200/200 DE 1600X1200X2400 | 1 | 2331.61 | 2331.61 |
| PMSILENTEC | u | Pequeño material para instalación de SILENTEC | 1 | 0 | 0.00 |
| TRANSGRU | u | Transporte Grua (precio de coste) | 1 | 100 | 100.00 |
|  |  | Total |  |  | 2431.61 |

**CAASR2020161500600** u Atenuador acustico CONAIRE SILENTEC 200/200 ST rectang std de 1600 x 1500 x 600 mm
Precio: 1020.74
Suministro y montaje de atenuador acústico CONAIRE SILENTEC 200/200 ST de geometría rectangular tipo estandar, compuesto por bafles acústicos rellenos en su interior de panel rígido con acabado neto de 200 mm de espesor, montados en el interior de una envolvente rectangular de 1600 x 1500 x 600 fabricada en chapa galvanizada reforzada de calidad DX51D+Z250/275, con pasos de aire entre bafles de 200 mm, ver prestaciones acústicas en ficha técnica del fabricante.

| Código | Ud | Descripción | Rendimiento | Precio | Importe |
|---|---|---|---|---|---|
| AST2020141 | u | SILENCIOSO RECTANGULAR MOD.SILENTEC-ST200/200 DE 1600X1500X600 | 1 | 920.74 | 920.74 |
| PMSILENTEC | u | Pequeño material para instalación de SILENTEC | 1 | 0 | 0.00 |
| TRANSGRU | u | Transporte Grua (precio de coste) | 1 | 100 | 100.00 |
|  |  | Total |  |  | 1020.74 |

**CAASR2020161500900** u Atenuador acustico CONAIRE SILENTEC 200/200 ST rectang std de 1600 x 1500 x 900 mm
Precio: 1326.25
Suministro y montaje de atenuador acústico CONAIRE SILENTEC 200/200 ST de geometría rectangular tipo estandar, compuesto por bafles acústicos rellenos en su interior de panel rígido con acabado neto de 200 mm de espesor, montados en el interior de una envolvente rectangular de 1600 x 1500 x 900 fabricada en chapa galvanizada reforzada de calidad DX51D+Z250/275, con pasos de aire entre bafles de 200 mm, ver prestaciones acústicas en ficha técnica del fabricante.

| Código | Ud | Descripción | Rendimiento | Precio | Importe |
|---|---|---|---|---|---|
| AST2020142 | u | SILENCIOSO RECTANGULAR MOD.SILENTEC-ST200/200 DE 1600X1500X900 | 1 | 1226.25 | 1226.25 |
| PMSILENTEC | u | Pequeño material para instalación de SILENTEC | 1 | 0 | 0.00 |
| TRANSGRU | u | Transporte Grua (precio de coste) | 1 | 100 | 100.00 |
|  |  | Total |  |  | 1326.25 |

**CAASR2020161500120** u Atenuador acustico CONAIRE SILENTEC 200/200 ST rectang std de 1600 x 1500 x 1200 mm
Precio: 1631.76
Suministro y montaje de atenuador acústico CONAIRE SILENTEC 200/200 ST de geometría rectangular tipo estandar, compuesto por bafles acústicos rellenos en su interior de panel rígido con acabado neto de 200 mm de espesor, montados en el interior de una envolvente rectangular de 1600 x 1500 x 1200 fabricada en chapa galvanizada reforzada de calidad DX51D+Z250/275, con pasos de aire entre bafles de 200 mm, ver prestaciones acústicas en ficha técnica del fabricante.

| Código | Ud | Descripción | Rendimiento | Precio | Importe |
|---|---|---|---|---|---|
| AST2020143 | u | SILENCIOSO RECTANGULAR MOD.SILENTEC-ST200/200 DE 1600X1500X1200 | 1 | 1531.76 | 1531.76 |
| PMSILENTEC | u | Pequeño material para instalación de SILENTEC | 1 | 0 | 0.00 |
| TRANSGRU | u | Transporte Grua (precio de coste) | 1 | 100 | 100.00 |
|  |  | Total |  |  | 1631.76 |

**CAASR202020900600** u Atenuador acustico CONAIRE SILENTEC 200/200 ST rectang std de 2000 x 900 x 600 mm
Precio: 824.53
Suministro y montaje de atenuador acústico CONAIRE SILENTEC 200/200 ST de geometría rectangular tipo estandar, compuesto por bafles acústicos rellenos en su interior de panel rígido con acabado neto de 200 mm de espesor, montados en el interior de una envolvente rectangular de 2000 x 900 x 600 fabricada en chapa galvanizada reforzada de calidad DX51D+Z250/275, con pasos de aire entre bafles de 200 mm, ver prestaciones acústicas en ficha técnica del fabricante.

| Código | Ud | Descripción | Rendimiento | Precio | Importe |
|---|---|---|---|---|---|
| AST2020071 | u | SILENCIOSO RECTANGULAR MOD.SILENTEC-ST200/200 DE 2000X900X600 | 1 | 724.53 | 724.53 |
| PMSILENTEC | u | Pequeño material para instalación de SILENTEC | 1 | 0 | 0.00 |
| TRANSGRU | u | Transporte Grua (precio de coste) | 1 | 100 | 100.00 |
|  |  | Total |  |  | 824.53 |

**CAASR202020900900** u Atenuador acustico CONAIRE SILENTEC 200/200 ST rectang std de 2000 x 900 x 900 mm
Precio: 1082.82
Suministro y montaje de atenuador acústico CONAIRE SILENTEC 200/200 ST de geometría rectangular tipo estandar, compuesto por bafles acústicos rellenos en su interior de panel rígido con acabado neto de 200 mm de espesor, montados en el interior de una envolvente rectangular de 2000 x 900 x 900 fabricada en chapa galvanizada reforzada de calidad DX51D+Z250/275, con pasos de aire entre bafles de 200 mm, ver prestaciones acústicas en ficha técnica del fabricante.

| Código | Ud | Descripción | Rendimiento | Precio | Importe |
|---|---|---|---|---|---|
| AST2020072 | u | SILENCIOSO RECTANGULAR MOD.SILENTEC-ST200/200 DE 2000X900X900 | 1 | 982.82 | 982.82 |
| PMSILENTEC | u | Pequeño material para instalación de SILENTEC | 1 | 0 | 0.00 |
| TRANSGRU | u | Transporte Grua (precio de coste) | 1 | 100 | 100.00 |
|  |  | Total |  |  | 1082.82 |

**CAASR2020209001200** u Atenuador acustico CONAIRE SILENTEC 200/200 ST rectang std de 2000 x 900 x 1200 mm
Precio: 1341.11
Suministro y montaje de atenuador acústico CONAIRE SILENTEC 200/200 ST de geometría rectangular tipo estandar, compuesto por bafles acústicos rellenos en su interior de panel rígido con acabado neto de 200 mm de espesor, montados en el interior de una envolvente rectangular de 2000 x 900 x 1200 fabricada en chapa galvanizada reforzada de calidad DX51D+Z250/275, con pasos de aire entre bafles de 200 mm, ver prestaciones acústicas en ficha técnica del fabricante.

| Código | Ud | Descripción | Rendimiento | Precio | Importe |
|---|---|---|---|---|---|
| AST2020073 | u | SILENCIOSO RECTANGULAR MOD.SILENTEC-ST200/200 DE 2000X900X1200 | 1 | 1241.11 | 1241.11 |
| PMSILENTEC | u | Pequeño material para instalación de SILENTEC | 1 | 0 | 0.00 |
| TRANSGRU | u | Transporte Grua (precio de coste) | 1 | 100 | 100.00 |
|  |  | Total |  |  | 1341.11 |

**CAASR2020209001500** u Atenuador acustico CONAIRE SILENTEC 200/200 ST rectang std de 2000 x 900 x 1500 mm
Precio: 1599.4
Suministro y montaje de atenuador acústico CONAIRE SILENTEC 200/200 ST de geometría rectangular tipo estandar, compuesto por bafles acústicos rellenos en su interior de panel rígido con acabado neto de 200 mm de espesor, montados en el interior de una envolvente rectangular de 2000 x 900 x 1500 fabricada en chapa galvanizada reforzada de calidad DX51D+Z250/275, con pasos de aire entre bafles de 200 mm, ver prestaciones acústicas en ficha técnica del fabricante.

| Código | Ud | Descripción | Rendimiento | Precio | Importe |
|---|---|---|---|---|---|
| AST2020074 | u | SILENCIOSO RECTANGULAR MOD.SILENTEC-ST200/200 DE 2000X900X1500 | 1 | 1499.4 | 1499.40 |
| PMSILENTEC | u | Pequeño material para instalación de SILENTEC | 1 | 0 | 0.00 |
| TRANSGRU | u | Transporte Grua (precio de coste) | 1 | 100 | 100.00 |
|  |  | Total |  |  | 1599.4 |

**CAASR2020209001800** u Atenuador acustico CONAIRE SILENTEC 200/200 ST rectang std de 2000 x 900 x 1800 mm
Precio: 1867.09
Suministro y montaje de atenuador acústico CONAIRE SILENTEC 200/200 ST de geometría rectangular tipo estandar, compuesto por bafles acústicos rellenos en su interior de panel rígido con acabado neto de 200 mm de espesor, montados en el interior de una envolvente rectangular de 2000 x 900 x 1800 fabricada en chapa galvanizada reforzada de calidad DX51D+Z250/275, con pasos de aire entre bafles de 200 mm, ver prestaciones acústicas en ficha técnica del fabricante.

| Código | Ud | Descripción | Rendimiento | Precio | Importe |
|---|---|---|---|---|---|
| AST2020075 | u | SILENCIOSO RECTANGULAR MOD.SILENTEC-ST200/200 DE 2000X900X1800 | 1 | 1767.09 | 1767.09 |
| PMSILENTEC | u | Pequeño material para instalación de SILENTEC | 1 | 0 | 0.00 |
| TRANSGRU | u | Transporte Grua (precio de coste) | 1 | 100 | 100.00 |
|  |  | Total |  |  | 1867.09 |

**CAASR2020209002100** u Atenuador acustico CONAIRE SILENTEC 200/200 ST rectang std de 2000 x 900 x 2100 mm
Precio: 2125.38
Suministro y montaje de atenuador acústico CONAIRE SILENTEC 200/200 ST de geometría rectangular tipo estandar, compuesto por bafles acústicos rellenos en su interior de panel rígido con acabado neto de 200 mm de espesor, montados en el interior de una envolvente rectangular de 2000 x 900 x 2100 fabricada en chapa galvanizada reforzada de calidad DX51D+Z250/275, con pasos de aire entre bafles de 200 mm, ver prestaciones acústicas en ficha técnica del fabricante.

| Código | Ud | Descripción | Rendimiento | Precio | Importe |
|---|---|---|---|---|---|
| AST2020076 | u | SILENCIOSO RECTANGULAR MOD.SILENTEC-ST200/200 DE 2000X900X2100 | 1 | 2025.38 | 2025.38 |
| PMSILENTEC | u | Pequeño material para instalación de SILENTEC | 1 | 0 | 0.00 |
| TRANSGRU | u | Transporte Grua (precio de coste) | 1 | 100 | 100.00 |
|  |  | Total |  |  | 2125.38 |

**CAASR2020209002400** u Atenuador acustico CONAIRE SILENTEC 200/200 ST rectang std de 2000 x 900 x 2400 mm
Precio: 2383.67
Suministro y montaje de atenuador acústico CONAIRE SILENTEC 200/200 ST de geometría rectangular tipo estandar, compuesto por bafles acústicos rellenos en su interior de panel rígido con acabado neto de 200 mm de espesor, montados en el interior de una envolvente rectangular de 2000 x 900 x 2400 fabricada en chapa galvanizada reforzada de calidad DX51D+Z250/275, con pasos de aire entre bafles de 200 mm, ver prestaciones acústicas en ficha técnica del fabricante.

| Código | Ud | Descripción | Rendimiento | Precio | Importe |
|---|---|---|---|---|---|
| AST2020077 | u | SILENCIOSO RECTANGULAR MOD.SILENTEC-ST200/200 DE 2000X900X2400 | 1 | 2283.67 | 2283.67 |
| PMSILENTEC | u | Pequeño material para instalación de SILENTEC | 1 | 0 | 0.00 |
| TRANSGRU | u | Transporte Grua (precio de coste) | 1 | 100 | 100.00 |
|  |  | Total |  |  | 2383.67 |

**CAASR2020201200600** u Atenuador acustico CONAIRE SILENTEC 200/200 ST rectang std de 2000 x 1200 x 600 mm
Precio: 1082.78
Suministro y montaje de atenuador acústico CONAIRE SILENTEC 200/200 ST de geometría rectangular tipo estandar, compuesto por bafles acústicos rellenos en su interior de panel rígido con acabado neto de 200 mm de espesor, montados en el interior de una envolvente rectangular de 2000 x 1200 x 600 fabricada en chapa galvanizada reforzada de calidad DX51D+Z250/275, con pasos de aire entre bafles de 200 mm, ver prestaciones acústicas en ficha técnica del fabricante.

| Código | Ud | Descripción | Rendimiento | Precio | Importe |
|---|---|---|---|---|---|
| AST2020106 | u | SILENCIOSO RECTANGULAR MOD.SILENTEC-ST200/200 DE 2000X1200X600 | 1 | 982.78 | 982.78 |
| PMSILENTEC | u | Pequeño material para instalación de SILENTEC | 1 | 0 | 0.00 |
| TRANSGRU | u | Transporte Grua (precio de coste) | 1 | 100 | 100.00 |
|  |  | Total |  |  | 1082.78 |

**CAASR2020201200900** u Atenuador acustico CONAIRE SILENTEC 200/200 ST rectang std de 2000 x 1200 x 900 mm
Precio: 1409.9
Suministro y montaje de atenuador acústico CONAIRE SILENTEC 200/200 ST de geometría rectangular tipo estandar, compuesto por bafles acústicos rellenos en su interior de panel rígido con acabado neto de 200 mm de espesor, montados en el interior de una envolvente rectangular de 2000 x 1200 x 900 fabricada en chapa galvanizada reforzada de calidad DX51D+Z250/275, con pasos de aire entre bafles de 200 mm, ver prestaciones acústicas en ficha técnica del fabricante.

| Código | Ud | Descripción | Rendimiento | Precio | Importe |
|---|---|---|---|---|---|
| AST2020107 | u | SILENCIOSO RECTANGULAR MOD.SILENTEC-ST200/200 DE 2000X1200X900 | 1 | 1309.9 | 1309.90 |
| PMSILENTEC | u | Pequeño material para instalación de SILENTEC | 1 | 0 | 0.00 |
| TRANSGRU | u | Transporte Grua (precio de coste) | 1 | 100 | 100.00 |
|  |  | Total |  |  | 1409.9 |

**CAASR2020201200120** u Atenuador acustico CONAIRE SILENTEC 200/200 ST rectang std de 2000 x 1200 x 1200 mm
Precio: 1737.01
Suministro y montaje de atenuador acústico CONAIRE SILENTEC 200/200 ST de geometría rectangular tipo estandar, compuesto por bafles acústicos rellenos en su interior de panel rígido con acabado neto de 200 mm de espesor, montados en el interior de una envolvente rectangular de 2000 x 1200 x 1200 fabricada en chapa galvanizada reforzada de calidad DX51D+Z250/275, con pasos de aire entre bafles de 200 mm, ver prestaciones acústicas en ficha técnica del fabricante.

| Código | Ud | Descripción | Rendimiento | Precio | Importe |
|---|---|---|---|---|---|
| AST2020108 | u | SILENCIOSO RECTANGULAR MOD.SILENTEC-ST200/200 DE 2000X1200X1200 | 1 | 1637.01 | 1637.01 |
| PMSILENTEC | u | Pequeño material para instalación de SILENTEC | 1 | 0 | 0.00 |
| TRANSGRU | u | Transporte Grua (precio de coste) | 1 | 100 | 100.00 |
|  |  | Total |  |  | 1737.01 |

**CAASR2020201200150** u Atenuador acustico CONAIRE SILENTEC 200/200 ST rectang std de 2000 x 1200 x 1500 mm
Precio: 2064.12
Suministro y montaje de atenuador acústico CONAIRE SILENTEC 200/200 ST de geometría rectangular tipo estandar, compuesto por bafles acústicos rellenos en su interior de panel rígido con acabado neto de 200 mm de espesor, montados en el interior de una envolvente rectangular de 2000 x 1200 x 1500 fabricada en chapa galvanizada reforzada de calidad DX51D+Z250/275, con pasos de aire entre bafles de 200 mm, ver prestaciones acústicas en ficha técnica del fabricante.

| Código | Ud | Descripción | Rendimiento | Precio | Importe |
|---|---|---|---|---|---|
| AST2020109 | u | SILENCIOSO RECTANGULAR MOD.SILENTEC-ST200/200 DE 2000X1200X1500 | 1 | 1964.12 | 1964.12 |
| PMSILENTEC | u | Pequeño material para instalación de SILENTEC | 1 | 0 | 0.00 |
| TRANSGRU | u | Transporte Grua (precio de coste) | 1 | 100 | 100.00 |
|  |  | Total |  |  | 2064.12 |

**CAASR2020201200180** u Atenuador acustico CONAIRE SILENTEC 200/200 ST rectang std de 2000 x 1200 x 1800 mm
Precio: 2409.47
Suministro y montaje de atenuador acústico CONAIRE SILENTEC 200/200 ST de geometría rectangular tipo estandar, compuesto por bafles acústicos rellenos en su interior de panel rígido con acabado neto de 200 mm de espesor, montados en el interior de una envolvente rectangular de 2000 x 1200 x 1800 fabricada en chapa galvanizada reforzada de calidad DX51D+Z250/275, con pasos de aire entre bafles de 200 mm, ver prestaciones acústicas en ficha técnica del fabricante.

| Código | Ud | Descripción | Rendimiento | Precio | Importe |
|---|---|---|---|---|---|
| AST2020110 | u | SILENCIOSO RECTANGULAR MOD.SILENTEC-ST200/200 DE 2000X1200X1800 | 1 | 2309.47 | 2309.47 |
| PMSILENTEC | u | Pequeño material para instalación de SILENTEC | 1 | 0 | 0.00 |
| TRANSGRU | u | Transporte Grua (precio de coste) | 1 | 100 | 100.00 |
|  |  | Total |  |  | 2409.47 |

**CAASR200012002100** u Atenuador acustico CONAIRE SILENTEC 200/200 ST rectang std de 2000 x 1200 x 2100 mm
Precio: 2736.73
Suministro y montaje de atenuador acústico CONAIRE SILENTEC 200/200 ST de geometría rectangular tipo estandar, compuesto por bafles acústicos rellenos en su interior de panel rígido con acabado neto de 200 mm de espesor, montados en el interior de una envolvente rectangular de 2000 x 1200 x 2100 fabricada en chapa galvanizada reforzada de calidad DX51D+Z250/275, con pasos de aire entre bafles de 200 mm, ver prestaciones acústicas en ficha técnica del fabricante.

| Código | Ud | Descripción | Rendimiento | Precio | Importe |
|---|---|---|---|---|---|
| AST2020111 | u | SILENCIOSO RECTANGULAR MOD.SILENTEC-ST200/200 DE 2000X1200X2100 | 1 | 2636.73 | 2636.73 |
| PMSILENTEC | u | Pequeño material para instalación de SILENTEC | 1 | 0 | 0.00 |
| TRANSGRU | u | Transporte Grua (precio de coste) | 1 | 100 | 100.00 |
|  |  | Total |  |  | 2736.73 |

**CAASR2020201200240** u Atenuador acustico CONAIRE SILENTEC 200/200 ST rectang std de 2000 x 1200 x 2400 mm
Precio: 3063.98
Suministro y montaje de atenuador acústico CONAIRE SILENTEC 200/200 ST de geometría rectangular tipo estandar, compuesto por bafles acústicos rellenos en su interior de panel rígido con acabado neto de 200 mm de espesor, montados en el interior de una envolvente rectangular de 2000 x 1200 x 2400 fabricada en chapa galvanizada reforzada de calidad DX51D+Z250/275, con pasos de aire entre bafles de 200 mm, ver prestaciones acústicas en ficha técnica del fabricante.

| Código | Ud | Descripción | Rendimiento | Precio | Importe |
|---|---|---|---|---|---|
| AST2020112 | u | SILENCIOSO RECTANGULAR MOD.SILENTEC-ST200/200 DE 2000X1200X2400 | 1 | 2963.98 | 2963.98 |
| PMSILENTEC | u | Pequeño material para instalación de SILENTEC | 1 | 0 | 0.00 |
| TRANSGRU | u | Transporte Grua (precio de coste) | 1 | 100 | 100.00 |
|  |  | Total |  |  | 3063.98 |

**CAASR202024900600** u Atenuador acustico CONAIRE SILENTEC 200/200 ST rectang std de 2400 x 900 x 600 mm
Precio: 968.66
Suministro y montaje de atenuador acústico CONAIRE SILENTEC 200/200 ST de geometría rectangular tipo estandar, compuesto por bafles acústicos rellenos en su interior de panel rígido con acabado neto de 200 mm de espesor, montados en el interior de una envolvente rectangular de 2400 x 900 x 600 fabricada en chapa galvanizada reforzada de calidad DX51D+Z250/275, con pasos de aire entre bafles de 200 mm, ver prestaciones acústicas en ficha técnica del fabricante.

| Código | Ud | Descripción | Rendimiento | Precio | Importe |
|---|---|---|---|---|---|
| AST2020078 | u | SILENCIOSO RECTANGULAR MOD.SILENTEC-ST200/200 DE 2400X900X600 | 1 | 868.66 | 868.66 |
| PMSILENTEC | u | Pequeño material para instalación de SILENTEC | 1 | 0 | 0.00 |
| TRANSGRU | u | Transporte Grua (precio de coste) | 1 | 100 | 100.00 |
|  |  | Total |  |  | 968.66 |

**CAASR202024900900** u Atenuador acustico CONAIRE SILENTEC 200/200 ST rectang std de 2400 x 900 x 900 mm
Precio: 1285.37
Suministro y montaje de atenuador acústico CONAIRE SILENTEC 200/200 ST de geometría rectangular tipo estandar, compuesto por bafles acústicos rellenos en su interior de panel rígido con acabado neto de 200 mm de espesor, montados en el interior de una envolvente rectangular de 2400 x 900 x 900 fabricada en chapa galvanizada reforzada de calidad DX51D+Z250/275, con pasos de aire entre bafles de 200 mm, ver prestaciones acústicas en ficha técnica del fabricante.

| Código | Ud | Descripción | Rendimiento | Precio | Importe |
|---|---|---|---|---|---|
| AST2020079 | u | SILENCIOSO RECTANGULAR MOD.SILENTEC-ST200/200 DE 2400X900X900 | 1 | 1185.37 | 1185.37 |
| PMSILENTEC | u | Pequeño material para instalación de SILENTEC | 1 | 0 | 0.00 |
| TRANSGRU | u | Transporte Grua (precio de coste) | 1 | 100 | 100.00 |
|  |  | Total |  |  | 1285.37 |

**CAASR2020249001200** u Atenuador acustico CONAIRE SILENTEC 200/200 ST rectang std de 2400 x 900 x 1200 mm
Precio: 1602.08
Suministro y montaje de atenuador acústico CONAIRE SILENTEC 200/200 ST de geometría rectangular tipo estandar, compuesto por bafles acústicos rellenos en su interior de panel rígido con acabado neto de 200 mm de espesor, montados en el interior de una envolvente rectangular de 2400 x 900 x 1200 fabricada en chapa galvanizada reforzada de calidad DX51D+Z250/275, con pasos de aire entre bafles de 200 mm, ver prestaciones acústicas en ficha técnica del fabricante.

| Código | Ud | Descripción | Rendimiento | Precio | Importe |
|---|---|---|---|---|---|
| AST2020080 | u | SILENCIOSO RECTANGULAR MOD.SILENTEC-ST200/200 DE 2400X900X1200 | 1 | 1502.08 | 1502.08 |
| PMSILENTEC | u | Pequeño material para instalación de SILENTEC | 1 | 0 | 0.00 |
| TRANSGRU | u | Transporte Grua (precio de coste) | 1 | 100 | 100.00 |
|  |  | Total |  |  | 1602.08 |

**CAASR2020249001500** u Atenuador acustico CONAIRE SILENTEC 200/200 ST rectang std de 2400 x 900 x 1500 mm
Precio: 1918.79
Suministro y montaje de atenuador acústico CONAIRE SILENTEC 200/200 ST de geometría rectangular tipo estandar, compuesto por bafles acústicos rellenos en su interior de panel rígido con acabado neto de 200 mm de espesor, montados en el interior de una envolvente rectangular de 2400 x 900 x 1500 fabricada en chapa galvanizada reforzada de calidad DX51D+Z250/275, con pasos de aire entre bafles de 200 mm, ver prestaciones acústicas en ficha técnica del fabricante.

| Código | Ud | Descripción | Rendimiento | Precio | Importe |
|---|---|---|---|---|---|
| AST2020081 | u | SILENCIOSO RECTANGULAR MOD.SILENTEC-ST200/200 DE 2400X900X1500 | 1 | 1818.79 | 1818.79 |
| PMSILENTEC | u | Pequeño material para instalación de SILENTEC | 1 | 0 | 0.00 |
| TRANSGRU | u | Transporte Grua (precio de coste) | 1 | 100 | 100.00 |
|  |  | Total |  |  | 1918.79 |

**CAASR2020249001800** u Atenuador acustico CONAIRE SILENTEC 200/200 ST rectang std de 2400 x 900 x 1800 mm
Precio: 2244.9
Suministro y montaje de atenuador acústico CONAIRE SILENTEC 200/200 ST de geometría rectangular tipo estandar, compuesto por bafles acústicos rellenos en su interior de panel rígido con acabado neto de 200 mm de espesor, montados en el interior de una envolvente rectangular de 2400 x 900 x 1800 fabricada en chapa galvanizada reforzada de calidad DX51D+Z250/275, con pasos de aire entre bafles de 200 mm, ver prestaciones acústicas en ficha técnica del fabricante.

| Código | Ud | Descripción | Rendimiento | Precio | Importe |
|---|---|---|---|---|---|
| AST2020082 | u | SILENCIOSO RECTANGULAR MOD.SILENTEC-ST200/200 DE 2400X900X1800 | 1 | 2144.9 | 2144.90 |
| PMSILENTEC | u | Pequeño material para instalación de SILENTEC | 1 | 0 | 0.00 |
| TRANSGRU | u | Transporte Grua (precio de coste) | 1 | 100 | 100.00 |
|  |  | Total |  |  | 2244.9 |

**CAASR2020249002100** u Atenuador acustico CONAIRE SILENTEC 200/200 ST rectang std de 2400 x 900 x 2100 mm
Precio: 2561.61
Suministro y montaje de atenuador acústico CONAIRE SILENTEC 200/200 ST de geometría rectangular tipo estandar, compuesto por bafles acústicos rellenos en su interior de panel rígido con acabado neto de 200 mm de espesor, montados en el interior de una envolvente rectangular de 2400 x 900 x 2100 fabricada en chapa galvanizada reforzada de calidad DX51D+Z250/275, con pasos de aire entre bafles de 200 mm, ver prestaciones acústicas en ficha técnica del fabricante.

| Código | Ud | Descripción | Rendimiento | Precio | Importe |
|---|---|---|---|---|---|
| AST2020083 | u | SILENCIOSO RECTANGULAR MOD.SILENTEC-ST200/200 DE 2400X900X2100 | 1 | 2461.61 | 2461.61 |
| PMSILENTEC | u | Pequeño material para instalación de SILENTEC | 1 | 0 | 0.00 |
| TRANSGRU | u | Transporte Grua (precio de coste) | 1 | 100 | 100.00 |
|  |  | Total |  |  | 2561.61 |

**CAASR2020249002400** u Atenuador acustico CONAIRE SILENTEC 200/200 ST rectang std de 2400 x 900 x 2400 mm
Precio: 2878.32
Suministro y montaje de atenuador acústico CONAIRE SILENTEC 200/200 ST de geometría rectangular tipo estandar, compuesto por bafles acústicos rellenos en su interior de panel rígido con acabado neto de 200 mm de espesor, montados en el interior de una envolvente rectangular de 2400 x 900 x 2400 fabricada en chapa galvanizada reforzada de calidad DX51D+Z250/275, con pasos de aire entre bafles de 200 mm, ver prestaciones acústicas en ficha técnica del fabricante.

| Código | Ud | Descripción | Rendimiento | Precio | Importe |
|---|---|---|---|---|---|
| AST2020084 | u | SILENCIOSO RECTANGULAR MOD.SILENTEC-ST200/200 DE 2400X900X2400 | 1 | 2778.32 | 2778.32 |
| PMSILENTEC | u | Pequeño material para instalación de SILENTEC | 1 | 0 | 0.00 |
| TRANSGRU | u | Transporte Grua (precio de coste) | 1 | 100 | 100.00 |
|  |  | Total |  |  | 2878.32 |

**CAASR2020241200600** u Atenuador acustico CONAIRE SILENTEC 200/200 ST rectang std de 2400 x 1200 x 600 mm
Precio: 1268.6
Suministro y montaje de atenuador acústico CONAIRE SILENTEC 200/200 ST de geometría rectangular tipo estandar, compuesto por bafles acústicos rellenos en su interior de panel rígido con acabado neto de 200 mm de espesor, montados en el interior de una envolvente rectangular de 2400 x 1200 x 600 fabricada en chapa galvanizada reforzada de calidad DX51D+Z250/275, con pasos de aire entre bafles de 200 mm, ver prestaciones acústicas en ficha técnica del fabricante.

| Código | Ud | Descripción | Rendimiento | Precio | Importe |
|---|---|---|---|---|---|
| AST2020113 | u | SILENCIOSO RECTANGULAR MOD.SILENTEC-ST200/200 DE 2400X1200X600 | 1 | 1168.6 | 1168.60 |
| PMSILENTEC | u | Pequeño material para instalación de SILENTEC | 1 | 0 | 0.00 |
| TRANSGRU | u | Transporte Grua (precio de coste) | 1 | 100 | 100.00 |
|  |  | Total |  |  | 1268.6 |

**CAASR2020241200900** u Atenuador acustico CONAIRE SILENTEC 200/200 ST rectang std de 2400 x 1200 x 900 mm
Precio: 1670.14
Suministro y montaje de atenuador acústico CONAIRE SILENTEC 200/200 ST de geometría rectangular tipo estandar, compuesto por bafles acústicos rellenos en su interior de panel rígido con acabado neto de 200 mm de espesor, montados en el interior de una envolvente rectangular de 2400 x 1200 x 900 fabricada en chapa galvanizada reforzada de calidad DX51D+Z250/275, con pasos de aire entre bafles de 200 mm, ver prestaciones acústicas en ficha técnica del fabricante.

| Código | Ud | Descripción | Rendimiento | Precio | Importe |
|---|---|---|---|---|---|
| AST2020114 | u | SILENCIOSO RECTANGULAR MOD.SILENTEC-ST200/200 DE 2400X1200X900 | 1 | 1570.14 | 1570.14 |
| PMSILENTEC | u | Pequeño material para instalación de SILENTEC | 1 | 0 | 0.00 |
| TRANSGRU | u | Transporte Grua (precio de coste) | 1 | 100 | 100.00 |
|  |  | Total |  |  | 1670.14 |

**CAASR2020241200120** u Atenuador acustico CONAIRE SILENTEC 200/200 ST rectang std de 2400 x 1200 x 1200 mm
Precio: 2071.68
Suministro y montaje de atenuador acústico CONAIRE SILENTEC 200/200 ST de geometría rectangular tipo estandar, compuesto por bafles acústicos rellenos en su interior de panel rígido con acabado neto de 200 mm de espesor, montados en el interior de una envolvente rectangular de 2400 x 1200 x 1200 fabricada en chapa galvanizada reforzada de calidad DX51D+Z250/275, con pasos de aire entre bafles de 200 mm, ver prestaciones acústicas en ficha técnica del fabricante.

| Código | Ud | Descripción | Rendimiento | Precio | Importe |
|---|---|---|---|---|---|
| AST2020115 | u | SILENCIOSO RECTANGULAR MOD.SILENTEC-ST200/200 DE 2400X1200X1200 | 1 | 1971.68 | 1971.68 |
| PMSILENTEC | u | Pequeño material para instalación de SILENTEC | 1 | 0 | 0.00 |
| TRANSGRU | u | Transporte Grua (precio de coste) | 1 | 100 | 100.00 |
|  |  | Total |  |  | 2071.68 |

**CAASR2020241200150** u Atenuador acustico CONAIRE SILENTEC 200/200 ST rectang std de 2400 x 1200 x 1500 mm
Precio: 2473.22
Suministro y montaje de atenuador acústico CONAIRE SILENTEC 200/200 ST de geometría rectangular tipo estandar, compuesto por bafles acústicos rellenos en su interior de panel rígido con acabado neto de 200 mm de espesor, montados en el interior de una envolvente rectangular de 2400 x 1200 x 1500 fabricada en chapa galvanizada reforzada de calidad DX51D+Z250/275, con pasos de aire entre bafles de 200 mm, ver prestaciones acústicas en ficha técnica del fabricante.

| Código | Ud | Descripción | Rendimiento | Precio | Importe |
|---|---|---|---|---|---|
| AST2020116 | u | SILENCIOSO RECTANGULAR MOD.SILENTEC-ST200/200 DE 2400X1200X1500 | 1 | 2373.22 | 2373.22 |
| PMSILENTEC | u | Pequeño material para instalación de SILENTEC | 1 | 0 | 0.00 |
| TRANSGRU | u | Transporte Grua (precio de coste) | 1 | 100 | 100.00 |
|  |  | Total |  |  | 2473.22 |

**CAASR2020241200180** u Atenuador acustico CONAIRE SILENTEC 200/200 ST rectang std de 2400 x 1200 x 1800 mm
Precio: 2892.99
Suministro y montaje de atenuador acústico CONAIRE SILENTEC 200/200 ST de geometría rectangular tipo estandar, compuesto por bafles acústicos rellenos en su interior de panel rígido con acabado neto de 200 mm de espesor, montados en el interior de una envolvente rectangular de 2400 x 1200 x 1800 fabricada en chapa galvanizada reforzada de calidad DX51D+Z250/275, con pasos de aire entre bafles de 200 mm, ver prestaciones acústicas en ficha técnica del fabricante.

| Código | Ud | Descripción | Rendimiento | Precio | Importe |
|---|---|---|---|---|---|
| AST2020117 | u | SILENCIOSO RECTANGULAR MOD.SILENTEC-ST200/200 DE 2400X1200X1800 | 1 | 2792.99 | 2792.99 |
| PMSILENTEC | u | Pequeño material para instalación de SILENTEC | 1 | 0 | 0.00 |
| TRANSGRU | u | Transporte Grua (precio de coste) | 1 | 100 | 100.00 |
|  |  | Total |  |  | 2892.99 |

**CAASR2020241200210** u Atenuador acustico CONAIRE SILENTEC 200/200 ST rectang std de 2400 x 1200 x 2100 mm
Precio: 3294.67
Suministro y montaje de atenuador acústico CONAIRE SILENTEC 200/200 ST de geometría rectangular tipo estandar, compuesto por bafles acústicos rellenos en su interior de panel rígido con acabado neto de 200 mm de espesor, montados en el interior de una envolvente rectangular de 2400 x 1200 x 2100 fabricada en chapa galvanizada reforzada de calidad DX51D+Z250/275, con pasos de aire entre bafles de 200 mm, ver prestaciones acústicas en ficha técnica del fabricante.

| Código | Ud | Descripción | Rendimiento | Precio | Importe |
|---|---|---|---|---|---|
| AST2020118 | u | SILENCIOSO RECTANGULAR MOD.SILENTEC-ST200/200 DE 2400X1200X2100 | 1 | 3194.67 | 3194.67 |
| PMSILENTEC | u | Pequeño material para instalación de SILENTEC | 1 | 0 | 0.00 |
| TRANSGRU | u | Transporte Grua (precio de coste) | 1 | 100 | 100.00 |
|  |  | Total |  |  | 3294.67 |

**CAASR2020241200240** u Atenuador acustico CONAIRE SILENTEC 200/200 ST rectang std de 2400 x 1200 x 2400 mm
Precio: 3696.35
Suministro y montaje de atenuador acústico CONAIRE SILENTEC 200/200 ST de geometría rectangular tipo estandar, compuesto por bafles acústicos rellenos en su interior de panel rígido con acabado neto de 200 mm de espesor, montados en el interior de una envolvente rectangular de 2400 x 1200 x 2400 fabricada en chapa galvanizada reforzada de calidad DX51D+Z250/275, con pasos de aire entre bafles de 200 mm, ver prestaciones acústicas en ficha técnica del fabricante.

| Código | Ud | Descripción | Rendimiento | Precio | Importe |
|---|---|---|---|---|---|
| AST2020119 | u | SILENCIOSO RECTANGULAR MOD.SILENTEC-ST200/200 DE 2400X1200X2400 | 1 | 3596.35 | 3596.35 |
| PMSILENTEC | u | Pequeño material para instalación de SILENTEC | 1 | 0 | 0.00 |
| TRANSGRU | u | Transporte Grua (precio de coste) | 1 | 100 | 100.00 |
|  |  | Total |  |  | 3696.35 |

**CAASR2020281200600** u Atenuador acustico CONAIRE SILENTEC 200/200 ST rectang std de 2800 x 1200 x 600 mm
Precio: 1454.42
Suministro y montaje de atenuador acústico CONAIRE SILENTEC 200/200 ST de geometría rectangular tipo estandar, compuesto por bafles acústicos rellenos en su interior de panel rígido con acabado neto de 200 mm de espesor, montados en el interior de una envolvente rectangular de 2800 x 1200 x 600 fabricada en chapa galvanizada reforzada de calidad DX51D+Z250/275, con pasos de aire entre bafles de 200 mm, ver prestaciones acústicas en ficha técnica del fabricante.

| Código | Ud | Descripción | Rendimiento | Precio | Importe |
|---|---|---|---|---|---|
| AST2020120 | u | SILENCIOSO RECTANGULAR MOD.SILENTEC-ST200/200 DE 2800X1200X600 | 1 | 1354.42 | 1354.42 |
| PMSILENTEC | u | Pequeño material para instalación de SILENTEC | 1 | 0 | 0.00 |
| TRANSGRU | u | Transporte Grua (precio de coste) | 1 | 100 | 100.00 |
|  |  | Total |  |  | 1454.42 |

**CAASR2020281200900** u Atenuador acustico CONAIRE SILENTEC 200/200 ST rectang std de 2800 x 1200 x 900 mm
Precio: 1930.39
Suministro y montaje de atenuador acústico CONAIRE SILENTEC 200/200 ST de geometría rectangular tipo estandar, compuesto por bafles acústicos rellenos en su interior de panel rígido con acabado neto de 200 mm de espesor, montados en el interior de una envolvente rectangular de 2800 x 1200 x 900 fabricada en chapa galvanizada reforzada de calidad DX51D+Z250/275, con pasos de aire entre bafles de 200 mm, ver prestaciones acústicas en ficha técnica del fabricante.

| Código | Ud | Descripción | Rendimiento | Precio | Importe |
|---|---|---|---|---|---|
| AST2020121 | u | SILENCIOSO RECTANGULAR MOD.SILENTEC-ST200/200 DE 2800X1200X900 | 1 | 1830.39 | 1830.39 |
| PMSILENTEC | u | Pequeño material para instalación de SILENTEC | 1 | 0 | 0.00 |
| TRANSGRU | u | Transporte Grua (precio de coste) | 1 | 100 | 100.00 |
|  |  | Total |  |  | 1930.39 |

**CAASR2020281200120** u Atenuador acustico CONAIRE SILENTEC 200/200 ST rectang std de 2800 x 1200 x 1200 mm
Precio: 2406.35
Suministro y montaje de atenuador acústico CONAIRE SILENTEC 200/200 ST de geometría rectangular tipo estandar, compuesto por bafles acústicos rellenos en su interior de panel rígido con acabado neto de 200 mm de espesor, montados en el interior de una envolvente rectangular de 2800 x 1200 x 1200 fabricada en chapa galvanizada reforzada de calidad DX51D+Z250/275, con pasos de aire entre bafles de 200 mm, ver prestaciones acústicas en ficha técnica del fabricante.

| Código | Ud | Descripción | Rendimiento | Precio | Importe |
|---|---|---|---|---|---|
| AST2020122 | u | SILENCIOSO RECTANGULAR MOD.SILENTEC-ST200/200 DE 2800X1200X1200 | 1 | 2306.35 | 2306.35 |
| PMSILENTEC | u | Pequeño material para instalación de SILENTEC | 1 | 0 | 0.00 |
| TRANSGRU | u | Transporte Grua (precio de coste) | 1 | 100 | 100.00 |
|  |  | Total |  |  | 2406.35 |

**CAASR2020281200150** u Atenuador acustico CONAIRE SILENTEC 200/200 ST rectang std de 2800 x 1200 x 1500 mm
Precio: 2882.31
Suministro y montaje de atenuador acústico CONAIRE SILENTEC 200/200 ST de geometría rectangular tipo estandar, compuesto por bafles acústicos rellenos en su interior de panel rígido con acabado neto de 200 mm de espesor, montados en el interior de una envolvente rectangular de 2800 x 1200 x 1500 fabricada en chapa galvanizada reforzada de calidad DX51D+Z250/275, con pasos de aire entre bafles de 200 mm, ver prestaciones acústicas en ficha técnica del fabricante.

| Código | Ud | Descripción | Rendimiento | Precio | Importe |
|---|---|---|---|---|---|
| AST2020123 | u | SILENCIOSO RECTANGULAR MOD.SILENTEC-ST200/200 DE 2800X1200X1500 | 1 | 2782.31 | 2782.31 |
| PMSILENTEC | u | Pequeño material para instalación de SILENTEC | 1 | 0 | 0.00 |
| TRANSGRU | u | Transporte Grua (precio de coste) | 1 | 100 | 100.00 |
|  |  | Total |  |  | 2882.31 |

**CAASR2020281200180** u Atenuador acustico CONAIRE SILENTEC 200/200 ST rectang std de 2800 x 1200 x 1800 mm
Precio: 3376.51
Suministro y montaje de atenuador acústico CONAIRE SILENTEC 200/200 ST de geometría rectangular tipo estandar, compuesto por bafles acústicos rellenos en su interior de panel rígido con acabado neto de 200 mm de espesor, montados en el interior de una envolvente rectangular de 2800 x 1200 x 1800 fabricada en chapa galvanizada reforzada de calidad DX51D+Z250/275, con pasos de aire entre bafles de 200 mm, ver prestaciones acústicas en ficha técnica del fabricante.

| Código | Ud | Descripción | Rendimiento | Precio | Importe |
|---|---|---|---|---|---|
| AST2020124 | u | SILENCIOSO RECTANGULAR MOD.SILENTEC-ST200/200 DE 2800X1200X1800 | 1 | 3276.51 | 3276.51 |
| PMSILENTEC | u | Pequeño material para instalación de SILENTEC | 1 | 0 | 0.00 |
| TRANSGRU | u | Transporte Grua (precio de coste) | 1 | 100 | 100.00 |
|  |  | Total |  |  | 3376.51 |

**CAASR2020281200210** u Atenuador acustico CONAIRE SILENTEC 200/200 ST rectang std de 2800 x 1200 x 2100 mm
Precio: 3852.62
Suministro y montaje de atenuador acústico CONAIRE SILENTEC 200/200 ST de geometría rectangular tipo estandar, compuesto por bafles acústicos rellenos en su interior de panel rígido con acabado neto de 200 mm de espesor, montados en el interior de una envolvente rectangular de 2800 x 1200 x 2100 fabricada en chapa galvanizada reforzada de calidad DX51D+Z250/275, con pasos de aire entre bafles de 200 mm, ver prestaciones acústicas en ficha técnica del fabricante.

| Código | Ud | Descripción | Rendimiento | Precio | Importe |
|---|---|---|---|---|---|
| AST2020125 | u | SILENCIOSO RECTANGULAR MOD.SILENTEC-ST200/200 DE 2800X1200X2100 | 1 | 3752.62 | 3752.62 |
| PMSILENTEC | u | Pequeño material para instalación de SILENTEC | 1 | 0 | 0.00 |
| TRANSGRU | u | Transporte Grua (precio de coste) | 1 | 100 | 100.00 |
|  |  | Total |  |  | 3852.62 |

**CAASR2020281200240** u Atenuador acustico CONAIRE SILENTEC 200/200 ST rectang std de 2800 x 1200 x 2400 mm
Precio: 4328.72
Suministro y montaje de atenuador acústico CONAIRE SILENTEC 200/200 ST de geometría rectangular tipo estandar, compuesto por bafles acústicos rellenos en su interior de panel rígido con acabado neto de 200 mm de espesor, montados en el interior de una envolvente rectangular de 2800 x 1200 x 2400 fabricada en chapa galvanizada reforzada de calidad DX51D+Z250/275, con pasos de aire entre bafles de 200 mm, ver prestaciones acústicas en ficha técnica del fabricante.

| Código | Ud | Descripción | Rendimiento | Precio | Importe |
|---|---|---|---|---|---|
| AST2020126 | u | SILENCIOSO RECTANGULAR MOD.SILENTEC-ST200/200 DE 2800X1200X2400 | 1 | 4228.72 | 4228.72 |
| PMSILENTEC | u | Pequeño material para instalación de SILENTEC | 1 | 0 | 0.00 |
| TRANSGRU | u | Transporte Grua (precio de coste) | 1 | 100 | 100.00 |
|  |  | Total |  |  | 4328.72 |

**CAASR2020321200600** u Atenuador acustico CONAIRE SILENTEC 200/200 ST rectang std de 3200 x 1200 x 600 mm
Precio: 1640.24
Suministro y montaje de atenuador acústico CONAIRE SILENTEC 200/200 ST de geometría rectangular tipo estandar, compuesto por bafles acústicos rellenos en su interior de panel rígido con acabado neto de 200 mm de espesor, montados en el interior de una envolvente rectangular de 3200 x 1200 x 600 fabricada en chapa galvanizada reforzada de calidad DX51D+Z250/275, con pasos de aire entre bafles de 200 mm, ver prestaciones acústicas en ficha técnica del fabricante.

| Código | Ud | Descripción | Rendimiento | Precio | Importe |
|---|---|---|---|---|---|
| AST2020127 | u | SILENCIOSO RECTANGULAR MOD.SILENTEC-ST200/200 DE 3200X1200X600 | 1 | 1540.24 | 1540.24 |
| PMSILENTEC | u | Pequeño material para instalación de SILENTEC | 1 | 0 | 0.00 |
| TRANSGRU | u | Transporte Grua (precio de coste) | 1 | 100 | 100.00 |
|  |  | Total |  |  | 1640.24 |

**CAASR32001200900** u Atenuador acustico CONAIRE SILENTEC 200/200 ST rectang std de 3200 x 1200 x 900 mm
Precio: 2190.63
Suministro y montaje de atenuador acústico CONAIRE SILENTEC 200/200 ST de geometría rectangular tipo estandar, compuesto por bafles acústicos rellenos en su interior de panel rígido con acabado neto de 200 mm de espesor, montados en el interior de una envolvente rectangular de 3200 x 1200 x 900 fabricada en chapa galvanizada reforzada de calidad DX51D+Z250/275, con pasos de aire entre bafles de 200 mm, ver prestaciones acústicas en ficha técnica del fabricante.

| Código | Ud | Descripción | Rendimiento | Precio | Importe |
|---|---|---|---|---|---|
| AST2020128 | u | SILENCIOSO RECTANGULAR MOD.SILENTEC-ST200/200 DE 3200X1200X900 | 1 | 2090.63 | 2090.63 |
| PMSILENTEC | u | Pequeño material para instalación de SILENTEC | 1 | 0 | 0.00 |
| TRANSGRU | u | Transporte Grua (precio de coste) | 1 | 100 | 100.00 |
|  |  | Total |  |  | 2190.63 |

**CAASR2020321200120** u Atenuador acustico CONAIRE SILENTEC 200/200 ST rectang std de 3200 x 1200 x 1200 mm
Precio: 2741.02
Suministro y montaje de atenuador acústico CONAIRE SILENTEC 200/200 ST de geometría rectangular tipo estandar, compuesto por bafles acústicos rellenos en su interior de panel rígido con acabado neto de 200 mm de espesor, montados en el interior de una envolvente rectangular de 3200 x 1200 x 1200 fabricada en chapa galvanizada reforzada de calidad DX51D+Z250/275, con pasos de aire entre bafles de 200 mm, ver prestaciones acústicas en ficha técnica del fabricante.

| Código | Ud | Descripción | Rendimiento | Precio | Importe |
|---|---|---|---|---|---|
| AST2020129 | u | SILENCIOSO RECTANGULAR MOD.SILENTEC-ST200/200 DE 3200X1200X1200 | 1 | 2641.02 | 2641.02 |
| PMSILENTEC | u | Pequeño material para instalación de SILENTEC | 1 | 0 | 0.00 |
| TRANSGRU | u | Transporte Grua (precio de coste) | 1 | 100 | 100.00 |
|  |  | Total |  |  | 2741.02 |

**CAASR2020321200150** u Atenuador acustico CONAIRE SILENTEC 200/200 ST rectang std de 3200 x 1200 x 1500 mm
Precio: 3291.41
Suministro y montaje de atenuador acústico CONAIRE SILENTEC 200/200 ST de geometría rectangular tipo estandar, compuesto por bafles acústicos rellenos en su interior de panel rígido con acabado neto de 200 mm de espesor, montados en el interior de una envolvente rectangular de 3200 x 1200 x 1500 fabricada en chapa galvanizada reforzada de calidad DX51D+Z250/275, con pasos de aire entre bafles de 200 mm, ver prestaciones acústicas en ficha técnica del fabricante.

| Código | Ud | Descripción | Rendimiento | Precio | Importe |
|---|---|---|---|---|---|
| AST2020130 | u | SILENCIOSO RECTANGULAR MOD.SILENTEC-ST200/200 DE 3200X1200X1500 | 1 | 3191.41 | 3191.41 |
| PMSILENTEC | u | Pequeño material para instalación de SILENTEC | 1 | 0 | 0.00 |
| TRANSGRU | u | Transporte Grua (precio de coste) | 1 | 100 | 100.00 |
|  |  | Total |  |  | 3291.41 |

**CAASR2020321200180** u Atenuador acustico CONAIRE SILENTEC 200/200 ST rectang std de 3200 x 1200 x 1800 mm
Precio: 3860.03
Suministro y montaje de atenuador acústico CONAIRE SILENTEC 200/200 ST de geometría rectangular tipo estandar, compuesto por bafles acústicos rellenos en su interior de panel rígido con acabado neto de 200 mm de espesor, montados en el interior de una envolvente rectangular de 3200 x 1200 x 1800 fabricada en chapa galvanizada reforzada de calidad DX51D+Z250/275, con pasos de aire entre bafles de 200 mm, ver prestaciones acústicas en ficha técnica del fabricante.

| Código | Ud | Descripción | Rendimiento | Precio | Importe |
|---|---|---|---|---|---|
| AST2020131 | u | SILENCIOSO RECTANGULAR MOD.SILENTEC-ST200/200 DE 3200X1200X1800 | 1 | 3760.03 | 3760.03 |
| PMSILENTEC | u | Pequeño material para instalación de SILENTEC | 1 | 0 | 0.00 |
| TRANSGRU | u | Transporte Grua (precio de coste) | 1 | 100 | 100.00 |
|  |  | Total |  |  | 3860.03 |

**CAASR2020321200210** u Atenuador acustico CONAIRE SILENTEC 200/200 ST rectang std de 3200 x 1200 x 2100 mm
Precio: 4410.56
Suministro y montaje de atenuador acústico CONAIRE SILENTEC 200/200 ST de geometría rectangular tipo estandar, compuesto por bafles acústicos rellenos en su interior de panel rígido con acabado neto de 200 mm de espesor, montados en el interior de una envolvente rectangular de 3200 x 1200 x 2100 fabricada en chapa galvanizada reforzada de calidad DX51D+Z250/275, con pasos de aire entre bafles de 200 mm, ver prestaciones acústicas en ficha técnica del fabricante.

| Código | Ud | Descripción | Rendimiento | Precio | Importe |
|---|---|---|---|---|---|
| AST2020132 | u | SILENCIOSO RECTANGULAR MOD.SILENTEC-ST200/200 DE 3200X1200X2100 | 1 | 4310.56 | 4310.56 |
| PMSILENTEC | u | Pequeño material para instalación de SILENTEC | 1 | 0 | 0.00 |
| TRANSGRU | u | Transporte Grua (precio de coste) | 1 | 100 | 100.00 |
|  |  | Total |  |  | 4410.56 |

**CAASR2020321200240** u Atenuador acustico CONAIRE SILENTEC 200/200 ST rectang std de 3200 x 1200 x 2400 mm
Precio: 4961.09
Suministro y montaje de atenuador acústico CONAIRE SILENTEC 200/200 ST de geometría rectangular tipo estandar, compuesto por bafles acústicos rellenos en su interior de panel rígido con acabado neto de 200 mm de espesor, montados en el interior de una envolvente rectangular de 3200 x 1200 x 2400 fabricada en chapa galvanizada reforzada de calidad DX51D+Z250/275, con pasos de aire entre bafles de 200 mm, ver prestaciones acústicas en ficha técnica del fabricante.

| Código | Ud | Descripción | Rendimiento | Precio | Importe |
|---|---|---|---|---|---|
| AST2020133 | u | SILENCIOSO RECTANGULAR MOD.SILENTEC-ST200/200 DE 3200X1200X2400 | 1 | 4861.09 | 4861.09 |
| PMSILENTEC | u | Pequeño material para instalación de SILENTEC | 1 | 0 | 0.00 |
| TRANSGRU | u | Transporte Grua (precio de coste) | 1 | 100 | 100.00 |
|  |  | Total |  |  | 4961.09 |

###### 0408010102 GEOMETRIA CIRCULAR

**CAASC401200100** u Atenuador acustico CONAIRE SILENTEC 40/1200 100mm circular std
Precio: 86.77
Suministro y montaje de atenuador acústico CONAIRE SILENTEC 40/1200 diámetro interior 100 mm y diámetro exterior 180 mm de geometría circular tipo estandar, compuesto por una envolvente exterior metálica galvanizada de calidad DX51D+Z250/275 que incorpora en su interior una manta fonoabsorvente de 40 mm de espesor con acabado Neto, protegida por una pared de chapa galvanizada perforada radio 8 mm, ver prestaciones acústicas en ficha técnica del fabricante.

| Código | Ud | Descripción | Rendimiento | Precio | Importe |
|---|---|---|---|---|---|
| ASL41001 | u | SILENCIADOR CONAIRE SILENTEC S-40/1200 Ø 100 | 1 | 86.77 | 86.77 |
| PMSILENTEC | u | Pequeño material para instalación de SILENTEC | 1 | 0 | 0.00 |
|  |  | Total |  |  | 86.77 |

**CAASC401200125** u Atenuador acustico CONAIRE SILENTEC 40/1200 125mm circular std
Precio: 100.24
Suministro y montaje de atenuador acústico CONAIRE SILENTEC 40/1200 diámetro interior 125 mm y diámetro exterior 205 mm de geometría circular tipo estandar, compuesto por una envolvente exterior metálica galvanizada de calidad DX51D+Z250/275 que incorpora en su interior una manta fonoabsorvente de 40 mm de espesor con acabado Neto, protegida por una pared de chapa galvanizada perforada radio 8 mm, ver prestaciones acústicas en ficha técnica del fabricante.

| Código | Ud | Descripción | Rendimiento | Precio | Importe |
|---|---|---|---|---|---|
| ASL41002 | u | SILENCIADOR CONAIRE SILENTEC S-40/1200 Ø 125 | 1 | 100.24 | 100.24 |
| PMSILENTEC | u | Pequeño material para instalación de SILENTEC | 1 | 0 | 0.00 |
|  |  | Total |  |  | 100.24 |

**CAASC401200150** u Atenuador acustico CONAIRE SILENTEC 40/1200 150mm circular std
Precio: 113.75
Suministro y montaje de atenuador acústico CONAIRE SILENTEC 40/1200 diámetro interior 150 mm y diámetro exterior 230 mm de geometría circular tipo estandar, compuesto por una envolvente exterior metálica galvanizada de calidad DX51D+Z250/275 que incorpora en su interior una manta fonoabsorvente de 40 mm de espesor con acabado Neto, protegida por una pared de chapa galvanizada perforada radio 8 mm, ver prestaciones acústicas en ficha técnica del fabricante.

| Código | Ud | Descripción | Rendimiento | Precio | Importe |
|---|---|---|---|---|---|
| ASL41003 | u | SILENCIADOR CONAIRE SILENTEC S-40/1200 Ø 150 | 1 | 113.75 | 113.75 |
| PMSILENTEC | u | Pequeño material para instalación de SILENTEC | 1 | 0 | 0.00 |
|  |  | Total |  |  | 113.75 |

**CAASC401200200** u Atenuador acustico CONAIRE SILENTEC 40/1200 200mm circular std
Precio: 140.22
Suministro y montaje de atenuador acústico CONAIRE SILENTEC 40/1200 diámetro interior 200 mm y diámetro exterior 280 mm de geometría circular tipo estandar, compuesto por una envolvente exterior metálica galvanizada de calidad DX51D+Z250/275 que incorpora en su interior una manta fonoabsorvente de 40 mm de espesor con acabado Neto, protegida por una pared de chapa galvanizada perforada radio 8 mm, ver prestaciones acústicas en ficha técnica del fabricante.

| Código | Ud | Descripción | Rendimiento | Precio | Importe |
|---|---|---|---|---|---|
| ASL41004 | u | SILENCIADOR CONAIRE SILENTEC S-40/1200 Ø 200 | 1 | 140.22 | 140.22 |
| PMSILENTEC | u | Pequeño material para instalación de SILENTEC | 1 | 0 | 0.00 |
|  |  | Total |  |  | 140.22 |

**CAASC401200250** u Atenuador acustico CONAIRE SILENTEC 40/1200 250mm circular std
Precio: 166.46
Suministro y montaje de atenuador acústico CONAIRE SILENTEC 40/1200 diámetro interior 250 mm y diámetro exterior 330 mm de geometría circular tipo estandar, compuesto por una envolvente exterior metálica galvanizada de calidad DX51D+Z250/275 que incorpora en su interior una manta fonoabsorvente de 40 mm de espesor con acabado Neto, protegida por una pared de chapa galvanizada perforada radio 8 mm, ver prestaciones acústicas en ficha técnica del fabricante.

| Código | Ud | Descripción | Rendimiento | Precio | Importe |
|---|---|---|---|---|---|
| ASL41005 | u | SILENCIADOR CONAIRE SILENTEC S-40/1200 Ø 250 | 1 | 166.46 | 166.46 |
| PMSILENTEC | u | Pequeño material para instalación de SILENTEC | 1 | 0 | 0.00 |
|  |  | Total |  |  | 166.46 |

**CAASC40300100** u Atenuador acustico CONAIRE SILENTEC 40/300 100mm circular std
Precio: 39.69
Suministro y montaje de atenuador acústico CONAIRE SILENTEC 40/300 diámetro interior 100 mm y diámetro exterior 180 mm de geometría circular tipo estandar, compuesto por una envolvente exterior metálica galvanizada de calidad DX51D+Z250/275 que incorpora en su interior una manta fonoabsorvente de 40 mm de espesor con acabado Neto, protegida por una pared de chapa galvanizada perforada radio 8 mm, ver prestaciones acústicas en ficha técnica del fabricante.

| Código | Ud | Descripción | Rendimiento | Precio | Importe |
|---|---|---|---|---|---|
| ASL43001 | u | SILENCIADOR CONAIRE SILENTEC S-40/300 Ø 100 | 1 | 39.69 | 39.69 |
| PMSILENTEC | u | Pequeño material para instalación de SILENTEC | 1 | 0 | 0.00 |
|  |  | Total |  |  | 39.69 |

**CAASC40300125** u Atenuador acustico CONAIRE SILENTEC 40/300 125mm circular std
Precio: 44.44
Suministro y montaje de atenuador acústico CONAIRE SILENTEC 40/300 diámetro interior 125 mm y diámetro exterior 205 mm de geometría circular tipo estandar, compuesto por una envolvente exterior metálica galvanizada de calidad DX51D+Z250/275 que incorpora en su interior una manta fonoabsorvente de 40 mm de espesor con acabado Neto, protegida por una pared de chapa galvanizada perforada radio 8 mm, ver prestaciones acústicas en ficha técnica del fabricante.

| Código | Ud | Descripción | Rendimiento | Precio | Importe |
|---|---|---|---|---|---|
| ASL43002 | u | SILENCIADOR CONAIRE SILENTEC S-40/300 Ø 125 | 1 | 44.44 | 44.44 |
| PMSILENTEC | u | Pequeño material para instalación de SILENTEC | 1 | 0 | 0.00 |
|  |  | Total |  |  | 44.44 |

**CAASC40300150** u Atenuador acustico CONAIRE SILENTEC 40/300 150mm circular std
Precio: 49.24
Suministro y montaje de atenuador acústico CONAIRE SILENTEC 40/300 diámetro interior 150 mm y diámetro exterior 230 mm de geometría circular tipo estandar, compuesto por una envolvente exterior metálica galvanizada de calidad DX51D+Z250/275 que incorpora en su interior una manta fonoabsorvente de 40 mm de espesor con acabado Neto, protegida por una pared de chapa galvanizada perforada radio 8 mm, ver prestaciones acústicas en ficha técnica del fabricante.

| Código | Ud | Descripción | Rendimiento | Precio | Importe |
|---|---|---|---|---|---|
| ASL43003 | u | SILENCIADOR CONAIRE SILENTEC S-40/300 Ø 150 | 1 | 49.24 | 49.24 |
| PMSILENTEC | u | Pequeño material para instalación de SILENTEC | 1 | 0 | 0.00 |
|  |  | Total |  |  | 49.24 |

**CAASC40300200** u Atenuador acustico CONAIRE SILENTEC 40/300 200mm circular std
Precio: 58.27
Suministro y montaje de atenuador acústico CONAIRE SILENTEC 40/300 diámetro interior 200 mm y diámetro exterior 280 mm de geometría circular tipo estandar, compuesto por una envolvente exterior metálica galvanizada de calidad DX51D+Z250/275 que incorpora en su interior una manta fonoabsorvente de 40 mm de espesor con acabado Neto, protegida por una pared de chapa galvanizada perforada radio 8 mm, ver prestaciones acústicas en ficha técnica del fabricante.

| Código | Ud | Descripción | Rendimiento | Precio | Importe |
|---|---|---|---|---|---|
| ASL43004 | u | SILENCIADOR CONAIRE SILENTEC S-40/300 Ø 200 | 1 | 58.27 | 58.27 |
| PMSILENTEC | u | Pequeño material para instalación de SILENTEC | 1 | 0 | 0.00 |
|  |  | Total |  |  | 58.27 |

**CAASC40600100** u Atenuador acustico CONAIRE SILENTEC 40/600 100mm circular std
Precio: 55.38
Suministro y montaje de atenuador acústico CONAIRE SILENTEC 40/600 diámetro interior 100 mm y diámetro exterior 180 mm de geometría circular tipo estandar, compuesto por una envolvente exterior metálica galvanizada de calidad DX51D+Z250/275 que incorpora en su interior una manta fonoabsorvente de 40 mm de espesor con acabado Neto, protegida por una pared de chapa galvanizada perforada radio 8 mm, ver prestaciones acústicas en ficha técnica del fabricante.

| Código | Ud | Descripción | Rendimiento | Precio | Importe |
|---|---|---|---|---|---|
| ASL46001 | u | SILENCIADOR CONAIRE SILENTEC S-40/600 Ø 100 | 1 | 55.38 | 55.38 |
| PMSILENTEC | u | Pequeño material para instalación de SILENTEC | 1 | 0 | 0.00 |
|  |  | Total |  |  | 55.38 |

**CAASC40600125** u Atenuador acustico CONAIRE SILENTEC 40/600 125mm circular std
Precio: 63.04
Suministro y montaje de atenuador acústico CONAIRE SILENTEC 40/600 diámetro interior 125 mm y diámetro exterior 205 mm de geometría circular tipo estandar, compuesto por una envolvente exterior metálica galvanizada de calidad DX51D+Z250/275 que incorpora en su interior una manta fonoabsorvente de 40 mm de espesor con acabado Neto, protegida por una pared de chapa galvanizada perforada radio 8 mm, ver prestaciones acústicas en ficha técnica del fabricante.

| Código | Ud | Descripción | Rendimiento | Precio | Importe |
|---|---|---|---|---|---|
| ASL46002 | u | SILENCIADOR CONAIRE SILENTEC S-40/600 Ø 125 | 1 | 63.04 | 63.04 |
| PMSILENTEC | u | Pequeño material para instalación de SILENTEC | 1 | 0 | 0.00 |
|  |  | Total |  |  | 63.04 |

**CAASC40600150** u Atenuador acustico CONAIRE SILENTEC 40/600 150mm circular std
Precio: 70.74
Suministro y montaje de atenuador acústico CONAIRE SILENTEC 40/600 diámetro interior 150 mm y diámetro exterior 230 mm de geometría circular tipo estandar, compuesto por una envolvente exterior metálica galvanizada de calidad DX51D+Z250/275 que incorpora en su interior una manta fonoabsorvente de 40 mm de espesor con acabado Neto, protegida por una pared de chapa galvanizada perforada radio 8 mm, ver prestaciones acústicas en ficha técnica del fabricante.

| Código | Ud | Descripción | Rendimiento | Precio | Importe |
|---|---|---|---|---|---|
| ASL46003 | u | SILENCIADOR CONAIRE SILENTEC S-40/600 Ø 150 | 1 | 70.74 | 70.74 |
| PMSILENTEC | u | Pequeño material para instalación de SILENTEC | 1 | 0 | 0.00 |
|  |  | Total |  |  | 70.74 |

**CAASC40600200** u Atenuador acustico CONAIRE SILENTEC 40/600 200mm circular std
Precio: 85.59
Suministro y montaje de atenuador acústico CONAIRE SILENTEC 40/600 diámetro interior 200 mm y diámetro exterior 280 mm de geometría circular tipo estandar, compuesto por una envolvente exterior metálica galvanizada de calidad DX51D+Z250/275 que incorpora en su interior una manta fonoabsorvente de 40 mm de espesor con acabado Neto, protegida por una pared de chapa galvanizada perforada radio 8 mm, ver prestaciones acústicas en ficha técnica del fabricante.

| Código | Ud | Descripción | Rendimiento | Precio | Importe |
|---|---|---|---|---|---|
| ASL46004 | u | SILENCIADOR CONAIRE SILENTEC S-40/600 Ø 200 | 1 | 85.59 | 85.59 |
| PMSILENTEC | u | Pequeño material para instalación de SILENTEC | 1 | 0 | 0.00 |
|  |  | Total |  |  | 85.59 |

**CAASC40600250** u Atenuador acustico CONAIRE SILENTEC 40/600 250mm circular std
Precio: 100.21
Suministro y montaje de atenuador acústico CONAIRE SILENTEC 40/600 diámetro interior 250 mm y diámetro exterior 330 mm de geometría circular tipo estandar, compuesto por una envolvente exterior metálica galvanizada de calidad DX51D+Z250/275 que incorpora en su interior una manta fonoabsorvente de 40 mm de espesor con acabado Neto, protegida por una pared de chapa galvanizada perforada radio 8 mm, ver prestaciones acústicas en ficha técnica del fabricante.

| Código | Ud | Descripción | Rendimiento | Precio | Importe |
|---|---|---|---|---|---|
| ASL46005 | u | SILENCIADOR CONAIRE SILENTEC S-40/600 Ø 250 | 1 | 100.21 | 100.21 |
| PMSILENTEC | u | Pequeño material para instalación de SILENTEC | 1 | 0 | 0.00 |
|  |  | Total |  |  | 100.21 |

**CAASC40900100** u Atenuador acustico CONAIRE SILENTEC 40/900 100mm circular std
Precio: 71.07
Suministro y montaje de atenuador acústico CONAIRE SILENTEC 40/900 diámetro interior 100 mm y diámetro exterior 180 mm de geometría circular tipo estandar, compuesto por una envolvente exterior metálica galvanizada de calidad DX51D+Z250/275 que incorpora en su interior una manta fonoabsorvente de 40 mm de espesor con acabado Neto, protegida por una pared de chapa galvanizada perforada radio 8 mm, ver prestaciones acústicas en ficha técnica del fabricante.

| Código | Ud | Descripción | Rendimiento | Precio | Importe |
|---|---|---|---|---|---|
| ASL49001 | u | SILENCIADOR CONAIRE SILENTEC S-40/900 Ø 100 | 1 | 71.07 | 71.07 |
| PMSILENTEC | u | Pequeño material para instalación de SILENTEC | 1 | 0 | 0.00 |
|  |  | Total |  |  | 71.07 |

**CAASC40900125** u Atenuador acustico CONAIRE SILENTEC 40/900 125mm circular std
Precio: 81.64
Suministro y montaje de atenuador acústico CONAIRE SILENTEC 40/900 diámetro interior 125 mm y diámetro exterior 205 mm de geometría circular tipo estandar, compuesto por una envolvente exterior metálica galvanizada de calidad DX51D+Z250/275 que incorpora en su interior una manta fonoabsorvente de 40 mm de espesor con acabado Neto, protegida por una pared de chapa galvanizada perforada radio 8 mm, ver prestaciones acústicas en ficha técnica del fabricante.

| Código | Ud | Descripción | Rendimiento | Precio | Importe |
|---|---|---|---|---|---|
| ASL49002 | u | SILENCIADOR CONAIRE SILENTEC S-40/900 Ø 125 | 1 | 81.64 | 81.64 |
| PMSILENTEC | u | Pequeño material para instalación de SILENTEC | 1 | 0 | 0.00 |
|  |  | Total |  |  | 81.64 |

**CAASC40900150** u Atenuador acustico CONAIRE SILENTEC 40/900 150mm circular std
Precio: 92.25
Suministro y montaje de atenuador acústico CONAIRE SILENTEC 40/900 diámetro interior 150 mm y diámetro exterior 230 mm de geometría circular tipo estandar, compuesto por una envolvente exterior metálica galvanizada de calidad DX51D+Z250/275 que incorpora en su interior una manta fonoabsorvente de 40 mm de espesor con acabado Neto, protegida por una pared de chapa galvanizada perforada radio 8 mm, ver prestaciones acústicas en ficha técnica del fabricante.

| Código | Ud | Descripción | Rendimiento | Precio | Importe |
|---|---|---|---|---|---|
| ASL49003 | u | SILENCIADOR CONAIRE SILENTEC S-40/900 Ø 150 | 1 | 92.25 | 92.25 |
| PMSILENTEC | u | Pequeño material para instalación de SILENTEC | 1 | 0 | 0.00 |
|  |  | Total |  |  | 92.25 |

**CAASC40900200** u Atenuador acustico CONAIRE SILENTEC 40/900 200mm circular std
Precio: 112.91
Suministro y montaje de atenuador acústico CONAIRE SILENTEC 40/900 diámetro interior 200 mm y diámetro exterior 280 mm de geometría circular tipo estandar, compuesto por una envolvente exterior metálica galvanizada de calidad DX51D+Z250/275 que incorpora en su interior una manta fonoabsorvente de 40 mm de espesor con acabado Neto, protegida por una pared de chapa galvanizada perforada radio 8 mm, ver prestaciones acústicas en ficha técnica del fabricante.

| Código | Ud | Descripción | Rendimiento | Precio | Importe |
|---|---|---|---|---|---|
| ASL49004 | u | SILENCIADOR CONAIRE SILENTEC S-40/900 Ø 200 | 1 | 112.91 | 112.91 |
| PMSILENTEC | u | Pequeño material para instalación de SILENTEC | 1 | 0 | 0.00 |
|  |  | Total |  |  | 112.91 |

**CAASC40900250** u Atenuador acustico CONAIRE SILENTEC 40/900 250mm circular std
Precio: 133.34
Suministro y montaje de atenuador acústico CONAIRE SILENTEC 40/900 diámetro interior 250 mm y diámetro exterior 330 mm de geometría circular tipo estandar, compuesto por una envolvente exterior metálica galvanizada de calidad DX51D+Z250/275 que incorpora en su interior una manta fonoabsorvente de 40 mm de espesor con acabado Neto, protegida por una pared de chapa galvanizada perforada radio 8 mm, ver prestaciones acústicas en ficha técnica del fabricante.

| Código | Ud | Descripción | Rendimiento | Precio | Importe |
|---|---|---|---|---|---|
| ASL49005 | u | SILENCIADOR CONAIRE SILENTEC S-40/900 Ø 250 | 1 | 133.34 | 133.34 |
| PMSILENTEC | u | Pequeño material para instalación de SILENTEC | 1 | 0 | 0.00 |
|  |  | Total |  |  | 133.34 |

**CAASC801200300** u Atenuador acustico CONAIRE SILENTEC 80/1200 300mm circular std
Precio: 210.27
Suministro y montaje de atenuador acústico CONAIRE SILENTEC 80/1200 diámetro interior 300 mm y diámetro exterior 460 mm de geometría circular tipo estandar, compuesto por una envolvente exterior metálica galvanizada de calidad DX51D+Z250/275 que incorpora en su interior una manta fonoabsorvente de 80 mm de espesor con acabado Neto, protegida por una pared de chapa galvanizada perforada radio 8 mm, ver prestaciones acústicas en ficha técnica del fabricante.

| Código | Ud | Descripción | Rendimiento | Precio | Importe |
|---|---|---|---|---|---|
| ASL81001 | u | SILENCIADOR CONAIRE SILENTEC S-80/1200 Ø 300 | 1 | 210.27 | 210.27 |
| PMSILENTEC | u | Pequeño material para instalación de SILENTEC | 1 | 0 | 0.00 |
|  |  | Total |  |  | 210.27 |

**CAASC801200355** u Atenuador acustico CONAIRE SILENTEC 80/1200 355mm circular std
Precio: 239
Suministro y montaje de atenuador acústico CONAIRE SILENTEC 80/1200 diámetro interior 355 mm y diámetro exterior 515 mm de geometría circular tipo estandar, compuesto por una envolvente exterior metálica galvanizada de calidad DX51D+Z250/275 que incorpora en su interior una manta fonoabsorvente de 80 mm de espesor con acabado Neto, protegida por una pared de chapa galvanizada perforada radio 8 mm, ver prestaciones acústicas en ficha técnica del fabricante.

| Código | Ud | Descripción | Rendimiento | Precio | Importe |
|---|---|---|---|---|---|
| ASL81002 | u | SILENCIADOR CONAIRE SILENTEC S-80/1200 Ø 355 | 1 | 239 | 239.00 |
| PMSILENTEC | u | Pequeño material para instalación de SILENTEC | 1 | 0 | 0.00 |
|  |  | Total |  |  | 239 |

**CAASC801200400** u Atenuador acustico CONAIRE SILENTEC 80/1200 400mm circular std
Precio: 262.68
Suministro y montaje de atenuador acústico CONAIRE SILENTEC 80/1200 diámetro interior 400 mm y diámetro exterior 560 mm de geometría circular tipo estandar, compuesto por una envolvente exterior metálica galvanizada de calidad DX51D+Z250/275 que incorpora en su interior una manta fonoabsorvente de 80 mm de espesor con acabado Neto, protegida por una pared de chapa galvanizada perforada radio 8 mm, ver prestaciones acústicas en ficha técnica del fabricante.

| Código | Ud | Descripción | Rendimiento | Precio | Importe |
|---|---|---|---|---|---|
| ASL81003 | u | SILENCIADOR CONAIRE SILENTEC S-80/1200 Ø 400 | 1 | 262.68 | 262.68 |
| PMSILENTEC | u | Pequeño material para instalación de SILENTEC | 1 | 0 | 0.00 |
|  |  | Total |  |  | 262.68 |

**CAASC801200450** u Atenuador acustico CONAIRE SILENTEC 80/1200 450mm circular std
Precio: 289.15
Suministro y montaje de atenuador acústico CONAIRE SILENTEC 80/1200 diámetro interior 450 mm y diámetro exterior 610 mm de geometría circular tipo estandar, compuesto por una envolvente exterior metálica galvanizada de calidad DX51D+Z250/275 que incorpora en su interior una manta fonoabsorvente de 80 mm de espesor con acabado Neto, protegida por una pared de chapa galvanizada perforada radio 8 mm, ver prestaciones acústicas en ficha técnica del fabricante.

| Código | Ud | Descripción | Rendimiento | Precio | Importe |
|---|---|---|---|---|---|
| ASL81004 | u | SILENCIADOR CONAIRE SILENTEC S-80/1200 Ø 450 | 1 | 289.15 | 289.15 |
| PMSILENTEC | u | Pequeño material para instalación de SILENTEC | 1 | 0 | 0.00 |
|  |  | Total |  |  | 289.15 |

**CAASC801200500** u Atenuador acustico CONAIRE SILENTEC 80/1200 500mm circular std
Precio: 314.93
Suministro y montaje de atenuador acústico CONAIRE SILENTEC 80/1200 diámetro interior 500 mm y diámetro exterior 660 mm de geometría circular tipo estandar, compuesto por una envolvente exterior metálica galvanizada de calidad DX51D+Z250/275 que incorpora en su interior una manta fonoabsorvente de 80 mm de espesor con acabado Neto, protegida por una pared de chapa galvanizada perforada radio 8 mm, ver prestaciones acústicas en ficha técnica del fabricante.

| Código | Ud | Descripción | Rendimiento | Precio | Importe |
|---|---|---|---|---|---|
| ASL81005 | u | SILENCIADOR CONAIRE SILENTEC S-80/1200 Ø 500 | 1 | 314.93 | 314.93 |
| PMSILENTEC | u | Pequeño material para instalación de SILENTEC | 1 | 0 | 0.00 |
|  |  | Total |  |  | 314.93 |

**CAASC801200560** u Atenuador acustico CONAIRE SILENTEC 80/1200 560mm circular std
Precio: 350.83
Suministro y montaje de atenuador acústico CONAIRE SILENTEC 80/1200 diámetro interior 560 mm y diámetro exterior 720 mm de geometría circular tipo estandar, compuesto por una envolvente exterior metálica galvanizada de calidad DX51D+Z250/275 que incorpora en su interior una manta fonoabsorvente de 80 mm de espesor con acabado Neto, protegida por una pared de chapa galvanizada perforada radio 8 mm, ver prestaciones acústicas en ficha técnica del fabricante.

| Código | Ud | Descripción | Rendimiento | Precio | Importe |
|---|---|---|---|---|---|
| ASL81006 | u | SILENCIADOR CONAIRE SILENTEC S-80/1200 Ø 560 | 1 | 350.83 | 350.83 |
| PMSILENTEC | u | Pequeño material para instalación de SILENTEC | 1 | 0 | 0.00 |
|  |  | Total |  |  | 350.83 |

**CAASC801200600** u Atenuador acustico CONAIRE SILENTEC 80/1200 600mm circular std
Precio: 372.02
Suministro y montaje de atenuador acústico CONAIRE SILENTEC 80/1200 diámetro interior 600 mm y diámetro exterior 760 mm de geometría circular tipo estandar, compuesto por una envolvente exterior metálica galvanizada de calidad DX51D+Z250/275 que incorpora en su interior una manta fonoabsorvente de 80 mm de espesor con acabado Neto, protegida por una pared de chapa galvanizada perforada radio 8 mm, ver prestaciones acústicas en ficha técnica del fabricante.

| Código | Ud | Descripción | Rendimiento | Precio | Importe |
|---|---|---|---|---|---|
| ASL81007 | u | SILENCIADOR CONAIRE SILENTEC S-80/1200 Ø 600 | 1 | 372.02 | 372.02 |
| PMSILENTEC | u | Pequeño material para instalación de SILENTEC | 1 | 0 | 0.00 |
|  |  | Total |  |  | 372.02 |

**CAASC801200630** u Atenuador acustico CONAIRE SILENTEC 80/1200 630mm circular std
Precio: 388.25
Suministro y montaje de atenuador acústico CONAIRE SILENTEC 80/1200 diámetro interior 630 mm y diámetro exterior 790 mm de geometría circular tipo estandar, compuesto por una envolvente exterior metálica galvanizada de calidad DX51D+Z250/275 que incorpora en su interior una manta fonoabsorvente de 80 mm de espesor con acabado Neto, protegida por una pared de chapa galvanizada perforada radio 8 mm, ver prestaciones acústicas en ficha técnica del fabricante.

| Código | Ud | Descripción | Rendimiento | Precio | Importe |
|---|---|---|---|---|---|
| ASL81008 | u | SILENCIADOR CONAIRE SILENTEC S-80/1200 Ø 630 | 1 | 388.25 | 388.25 |
| PMSILENTEC | u | Pequeño material para instalación de SILENTEC | 1 | 0 | 0.00 |
|  |  | Total |  |  | 388.25 |

**CAASC801200710** u Atenuador acustico CONAIRE SILENTEC 80/1200 710mm circular std
Precio: 530.09
Suministro y montaje de atenuador acústico CONAIRE SILENTEC 80/1200 diámetro interior 710 mm y diámetro exterior 870 mm de geometría circular tipo estandar, compuesto por una envolvente exterior metálica galvanizada de calidad DX51D+Z250/275 que incorpora en su interior una manta fonoabsorvente de 80 mm de espesor con acabado Neto, protegida por una pared de chapa galvanizada perforada radio 8 mm, ver prestaciones acústicas en ficha técnica del fabricante.

| Código | Ud | Descripción | Rendimiento | Precio | Importe |
|---|---|---|---|---|---|
| ASL81009 | u | SILENCIADOR CONAIRE SILENTEC S-80/1200 Ø 710 | 1 | 430.09 | 430.09 |
| PMSILENTEC | u | Pequeño material para instalación de SILENTEC | 1 | 0 | 0.00 |
| TRANSGRU | u | Transporte Grua (precio de coste) | 1 | 100 | 100.00 |
|  |  | Total |  |  | 530.09 |

**CAASC801200800** u Atenuador acustico CONAIRE SILENTEC 80/1200 800mm circular std
Precio: 576.82
Suministro y montaje de atenuador acústico CONAIRE SILENTEC 80/1200 diámetro interior 800 mm y diámetro exterior 960 mm de geometría circular tipo estandar, compuesto por una envolvente exterior metálica galvanizada de calidad DX51D+Z250/275 que incorpora en su interior una manta fonoabsorvente de 80 mm de espesor con acabado Neto, protegida por una pared de chapa galvanizada perforada radio 8 mm, ver prestaciones acústicas en ficha técnica del fabricante.

| Código | Ud | Descripción | Rendimiento | Precio | Importe |
|---|---|---|---|---|---|
| ASL81010 | u | SILENCIADOR CONAIRE SILENTEC S-80/1200 Ø 800 | 1 | 476.82 | 476.82 |
| PMSILENTEC | u | Pequeño material para instalación de SILENTEC | 1 | 0 | 0.00 |
| TRANSGRU | u | Transporte Grua (precio de coste) | 1 | 100 | 100.00 |
|  |  | Total |  |  | 576.82 |

**CAASC80600300** u Atenuador acustico CONAIRE SILENTEC 80/600 300mm circular std
Precio: 124.25
Suministro y montaje de atenuador acústico CONAIRE SILENTEC 80/600 diámetro interior 300 mm y diámetro exterior 460 mm de geometría circular tipo estandar, compuesto por una envolvente exterior metálica galvanizada de calidad DX51D+Z250/275 que incorpora en su interior una manta fonoabsorvente de 80 mm de espesor con acabado Neto, protegida por una pared de chapa galvanizada perforada radio 8 mm, ver prestaciones acústicas en ficha técnica del fabricante.

| Código | Ud | Descripción | Rendimiento | Precio | Importe |
|---|---|---|---|---|---|
| ASL86001 | u | SILENCIADOR CONAIRE SILENTEC S-80/600 Ø 300 | 1 | 124.25 | 124.25 |
| PMSILENTEC | u | Pequeño material para instalación de SILENTEC | 1 | 0 | 0.00 |
|  |  | Total |  |  | 124.25 |

**CAASC80600355** u Atenuador acustico CONAIRE SILENTEC 80/600 355mm circular std
Precio: 140.19
Suministro y montaje de atenuador acústico CONAIRE SILENTEC 80/600 diámetro interior 355 mm y diámetro exterior 515 mm de geometría circular tipo estandar, compuesto por una envolvente exterior metálica galvanizada de calidad DX51D+Z250/275 que incorpora en su interior una manta fonoabsorvente de 80 mm de espesor con acabado Neto, protegida por una pared de chapa galvanizada perforada radio 8 mm, ver prestaciones acústicas en ficha técnica del fabricante.

| Código | Ud | Descripción | Rendimiento | Precio | Importe |
|---|---|---|---|---|---|
| ASL86002 | u | SILENCIADOR CONAIRE SILENTEC S-80/600 Ø 355 | 1 | 140.19 | 140.19 |
| PMSILENTEC | u | Pequeño material para instalación de SILENTEC | 1 | 0 | 0.00 |
|  |  | Total |  |  | 140.19 |

**CAASC80600400** u Atenuador acustico CONAIRE SILENTEC 80/600 400mm circular std
Precio: 153.41
Suministro y montaje de atenuador acústico CONAIRE SILENTEC 80/600 diámetro interior 400 mm y diámetro exterior 560 mm de geometría circular tipo estandar, compuesto por una envolvente exterior metálica galvanizada de calidad DX51D+Z250/275 que incorpora en su interior una manta fonoabsorvente de 80 mm de espesor con acabado Neto, protegida por una pared de chapa galvanizada perforada radio 8 mm, ver prestaciones acústicas en ficha técnica del fabricante.

| Código | Ud | Descripción | Rendimiento | Precio | Importe |
|---|---|---|---|---|---|
| ASL86003 | u | SILENCIADOR CONAIRE SILENTEC S-80/600 Ø 400 | 1 | 153.41 | 153.41 |
| PMSILENTEC | u | Pequeño material para instalación de SILENTEC | 1 | 0 | 0.00 |
|  |  | Total |  |  | 153.41 |

**CAASC80900300** u Atenuador acustico CONAIRE SILENTEC 80/900 300mm circular std
Precio: 167.26
Suministro y montaje de atenuador acústico CONAIRE SILENTEC 80/900 diámetro interior 300 mm y diámetro exterior 460 mm de geometría circular tipo estandar, compuesto por una envolvente exterior metálica galvanizada de calidad DX51D+Z250/275 que incorpora en su interior una manta fonoabsorvente de 80 mm de espesor con acabado Neto, protegida por una pared de chapa galvanizada perforada radio 8 mm, ver prestaciones acústicas en ficha técnica del fabricante.

| Código | Ud | Descripción | Rendimiento | Precio | Importe |
|---|---|---|---|---|---|
| ASL89001 | u | SILENCIADOR CONAIRE SILENTEC S-80/900 Ø 300 | 1 | 167.26 | 167.26 |
| PMSILENTEC | u | Pequeño material para instalación de SILENTEC | 1 | 0 | 0.00 |
|  |  | Total |  |  | 167.26 |

**CAASC80900355** u Atenuador acustico CONAIRE SILENTEC 80/900 355mm circular std
Precio: 189.59
Suministro y montaje de atenuador acústico CONAIRE SILENTEC 80/900 diámetro interior 355 mm y diámetro exterior 460 mm de geometría circular tipo estandar, compuesto por una envolvente exterior metálica galvanizada de calidad DX51D+Z250/275 que incorpora en su interior una manta fonoabsorvente de 80 mm de espesor con acabado Neto, protegida por una pared de chapa galvanizada perforada radio 8 mm, ver prestaciones acústicas en ficha técnica del fabricante.

| Código | Ud | Descripción | Rendimiento | Precio | Importe |
|---|---|---|---|---|---|
| ASL89002 | u | SILENCIADOR CONAIRE SILENTEC S-80/900 Ø 355 | 1 | 189.59 | 189.59 |
| PMSILENTEC | u | Pequeño material para instalación de SILENTEC | 1 | 0 | 0.00 |
|  |  | Total |  |  | 189.59 |

**CAASC80900400** u Atenuador acustico CONAIRE SILENTEC 80/900 400mm circular std
Precio: 208.04
Suministro y montaje de atenuador acústico CONAIRE SILENTEC 80/900 diámetro interior 400 mm y diámetro exterior 560 mm de geometría circular tipo estandar, compuesto por una envolvente exterior metálica galvanizada de calidad DX51D+Z250/275 que incorpora en su interior una manta fonoabsorvente de 80 mm de espesor con acabado Neto, protegida por una pared de chapa galvanizada perforada radio 8 mm, ver prestaciones acústicas en ficha técnica del fabricante.

| Código | Ud | Descripción | Rendimiento | Precio | Importe |
|---|---|---|---|---|---|
| ASL89003 | u | SILENCIADOR CONAIRE SILENTEC S-80/900 Ø 400 | 1 | 208.04 | 208.04 |
| PMSILENTEC | u | Pequeño material para instalación de SILENTEC | 1 | 0 | 0.00 |
|  |  | Total |  |  | 208.04 |

**CAASC80900450** u Atenuador acustico CONAIRE SILENTEC 80/900 450mm circular std
Precio: 228.7
Suministro y montaje de atenuador acústico CONAIRE SILENTEC 80/900 diámetro interior 450 mm y diámetro exterior 610 mm de geometría circular tipo estandar, compuesto por una envolvente exterior metálica galvanizada de calidad DX51D+Z250/275 que incorpora en su interior una manta fonoabsorvente de 80 mm de espesor con acabado Neto, protegida por una pared de chapa galvanizada perforada radio 8 mm, ver prestaciones acústicas en ficha técnica del fabricante.

| Código | Ud | Descripción | Rendimiento | Precio | Importe |
|---|---|---|---|---|---|
| ASL89004 | u | SILENCIADOR CONAIRE SILENTEC S-80/900 Ø 450 | 1 | 228.7 | 228.70 |
| PMSILENTEC | u | Pequeño material para instalación de SILENTEC | 1 | 0 | 0.00 |
|  |  | Total |  |  | 228.7 |

**CAASC80900500** u Atenuador acustico CONAIRE SILENTEC 80/900 500mm circular std
Precio: 248.67
Suministro y montaje de atenuador acústico CONAIRE SILENTEC 80/900 diámetro interior 500 mm y diámetro exterior 660 mm de geometría circular tipo estandar, compuesto por una envolvente exterior metálica galvanizada de calidad DX51D+Z250/275 que incorpora en su interior una manta fonoabsorvente de 80 mm de espesor con acabado Neto, protegida por una pared de chapa galvanizada perforada radio 8 mm, ver prestaciones acústicas en ficha técnica del fabricante.

| Código | Ud | Descripción | Rendimiento | Precio | Importe |
|---|---|---|---|---|---|
| ASL89005 | u | SILENCIADOR CONAIRE SILENTEC S-80/900 Ø 500 | 1 | 248.67 | 248.67 |
| PMSILENTEC | u | Pequeño material para instalación de SILENTEC | 1 | 0 | 0.00 |
|  |  | Total |  |  | 248.67 |

**CAASC80900560** u Atenuador acustico CONAIRE SILENTEC 80/900 560mm circular std
Precio: 277.6
Suministro y montaje de atenuador acústico CONAIRE SILENTEC 80/900 diámetro interior 560 mm y diámetro exterior 720 mm de geometría circular tipo estandar, compuesto por una envolvente exterior metálica galvanizada de calidad DX51D+Z250/275 que incorpora en su interior una manta fonoabsorvente de 80 mm de espesor con acabado Neto, protegida por una pared de chapa galvanizada perforada radio 8 mm, ver prestaciones acústicas en ficha técnica del fabricante.

| Código | Ud | Descripción | Rendimiento | Precio | Importe |
|---|---|---|---|---|---|
| ASL89006 | u | SILENCIADOR CONAIRE SILENTEC S-80/900 Ø 560 | 1 | 277.6 | 277.60 |
| PMSILENTEC | u | Pequeño material para instalación de SILENTEC | 1 | 0 | 0.00 |
|  |  | Total |  |  | 277.6 |

**CAASC80900600** u Atenuador acustico CONAIRE SILENTEC 80/900 600mm circular std
Precio: 294.14
Suministro y montaje de atenuador acústico CONAIRE SILENTEC 80/900 diámetro interior 600 mm y diámetro exterior 760 mm de geometría circular tipo estandar, compuesto por una envolvente exterior metálica galvanizada de calidad DX51D+Z250/275 que incorpora en su interior una manta fonoabsorvente de 80 mm de espesor con acabado Neto, protegida por una pared de chapa galvanizada perforada radio 8 mm, ver prestaciones acústicas en ficha técnica del fabricante.

| Código | Ud | Descripción | Rendimiento | Precio | Importe |
|---|---|---|---|---|---|
| ASL89007 | u | SILENCIADOR CONAIRE SILENTEC S-80/900 Ø 600 | 1 | 294.14 | 294.14 |
| PMSILENTEC | u | Pequeño material para instalación de SILENTEC | 1 | 0 | 0.00 |
|  |  | Total |  |  | 294.14 |

**CAASC80900630** u Atenuador acustico CONAIRE SILENTEC 80/900 630mm circular std
Precio: 306.88
Suministro y montaje de atenuador acústico CONAIRE SILENTEC 80/900 diámetro interior 630 mm y diámetro exterior 790 mm de geometría circular tipo estandar, compuesto por una envolvente exterior metálica galvanizada de calidad DX51D+Z250/275 que incorpora en su interior una manta fonoabsorvente de 80 mm de espesor con acabado Neto, protegida por una pared de chapa galvanizada perforada radio 8 mm, ver prestaciones acústicas en ficha técnica del fabricante.

| Código | Ud | Descripción | Rendimiento | Precio | Importe |
|---|---|---|---|---|---|
| ASL89008 | u | SILENCIADOR CONAIRE SILENTEC S-80/900 Ø 630 | 1 | 306.88 | 306.88 |
| PMSILENTEC | u | Pequeño material para instalación de SILENTEC | 1 | 0 | 0.00 |
|  |  | Total |  |  | 306.88 |

###### 04080102 TOMAS DE AIRE

###### 0408010201 GEOMETRIA RECTANGULAR

**CARA675X596X300** u Suministro y montaje rejilla acústica CONAIRE SILENTEC-RA CR300 de 675x596x300
Suministro y montaje de rejilla acústica CONAIRE SILENTEC-RA CR300 de geometría rectangular de dimensiones 675x596x300, fabricada en acero galvanizado en caliente de 1 mm de espesor calidad DX51D+Z250/275, consta de 3 lamas acústicas que incorpora en su cara interior panel acústico ISOVER NETO de 40 mm de espesor, unido mediante fijación electrosoldada que le proporciona un poder de atenuación acústica en banda de 500 Hz de 10 dB, incluye p.p de accesorios de montaje, incluso certificado de fabricación, otras características en ficha técnica del fabricante.

| Código | Ud | Descripción | Rendimiento | Precio |
|---|---|---|---|---|
| ARAD001 | u | REJLLA ACUSTICA DOBLE 675x596x600 | 1 | 0 |

**CARA675X756X300** u Suministro y montaje rejilla acústica CONAIRE SILENTEC-RA CR300 de 675x756x300
Suministro y montaje de rejilla acústica CONAIRE SILENTEC-RA CR300 de geometría rectangular de dimensiones 675x756x300, fabricada en acero galvanizado en caliente de 1 mm de espesor calidad DX51D+Z250/275, consta de 4 lamas acústicas que incorpora en su cara interior panel acústico ISOVER NETO de 40 mm de espesor, unido mediante fijación electrosoldada que le proporciona un poder de atenuación acústica en banda de 500 Hz de 10 dB, incluye p.p de accesorios de montaje, incluso certificado de fabricación, otras características en ficha técnica del fabricante.

| Código | Ud | Descripción | Rendimiento | Precio |
|---|---|---|---|---|
| ARAS002 | u | REJLLA ACUSTICA SIMPLE 675x756x300 | 1 | 0 |

**CARA675X917X300** u Suministro y montaje rejilla acústica CONAIRE SILENTEC-RA CR300 de 675x917x300
Suministro y montaje de rejilla acústica CONAIRE SILENTEC-RA CR300 de geometría rectangular de dimensiones 675x917x300, fabricada en acero galvanizado en caliente de 1 mm de espesor calidad DX51D+Z250/275, consta de 5 lamas acústicas que incorpora en su cara interior panel acústico ISOVER NETO de 40 mm de espesor, unido mediante fijación electrosoldada que le proporciona un poder de atenuación acústica en banda de 500 Hz de 10 dB, incluye p.p de accesorios de montaje, incluso certificado de fabricación, otras características en ficha técnica del fabricante.

| Código | Ud | Descripción | Rendimiento | Precio |
|---|---|---|---|---|
| ARAS003 | u | REJLLA ACUSTICA SIMPLE 675x917x300 | 1 | 0 |

**CARA675X1078X300** u Suministro y montaje rejilla acústica CONAIRE SILENTEC-RA CR300 de 675x1078x300
Suministro y montaje de rejilla acústica CONAIRE SILENTEC-RA CR300 de geometría rectangular de dimensiones 675x1078x300, fabricada en acero galvanizado en caliente de 1 mm de espesor calidad DX51D+Z250/275, consta de 6 lamas acústicas que incorpora en su cara interior panel acústico ISOVER NETO de 40 mm de espesor, unido mediante fijación electrosoldada que le proporciona un poder de atenuación acústica en banda de 500 Hz de 10 dB, incluye p.p de accesorios de montaje, incluso certificado de fabricación, otras características en ficha técnica del fabricante.

| Código | Ud | Descripción | Rendimiento | Precio |
|---|---|---|---|---|
| ARAS004 | u | REJLLA ACUSTICA SIMPLE 675x1078x300 | 1 | 0 |

**CARA675X1239X300** u Suministro y montaje rejilla acústica CONAIRE SILENTEC-RA CR300 de 675x1239x300
Suministro y montaje de rejilla acústica CONAIRE SILENTEC-RA CR300 de geometría rectangular de dimensiones 675x1239x300, fabricada en acero galvanizado en caliente de 1 mm de espesor calidad DX51D+Z250/275, consta de 7 lamas acústicas que incorpora en su cara interior panel acústico ISOVER NETO de 40 mm de espesor, unido mediante fijación electrosoldada que le proporciona un poder de atenuación acústica en banda de 500 Hz de 10 dB, incluye p.p de accesorios de montaje, incluso certificado de fabricación, otras características en ficha técnica del fabricante.

| Código | Ud | Descripción | Rendimiento | Precio |
|---|---|---|---|---|
| ARAS005 | u | REJLLA ACUSTICA SIMPLE 675x1239x300 | 1 | 0 |

**CARA675X1400X300** u Suministro y montaje rejilla acústica CONAIRE SILENTEC-RA CR300 de 675x1400x300
Suministro y montaje de rejilla acústica CONAIRE SILENTEC-RA CR300 de geometría rectangular de dimensiones 675x1400x300, fabricada en acero galvanizado en caliente de 1 mm de espesor calidad DX51D+Z250/275, consta de 8 lamas acústicas que incorpora en su cara interior panel acústico ISOVER NETO de 40 mm de espesor, unido mediante fijación electrosoldada que le proporciona un poder de atenuación acústica en banda de 500 Hz de 10 dB, incluye p.p de accesorios de montaje, incluso certificado de fabricación, otras características en ficha técnica del fabricante.

| Código | Ud | Descripción | Rendimiento | Precio |
|---|---|---|---|---|
| ARAS006 | u | REJLLA ACUSTICA SIMPLE 675x1400x300 | 1 | 0 |

**CARA675X1561X300** u Suministro y montaje rejilla acústica CONAIRE SILENTEC-RA CR300 de 675x1561x300
Suministro y montaje de rejilla acústica CONAIRE SILENTEC-RA CR300 de geometría rectangular de dimensiones 675x1561x300, fabricada en acero galvanizado en caliente de 1 mm de espesor calidad DX51D+Z250/275, consta de 9 lamas acústicas que incorpora en su cara interior panel acústico ISOVER NETO de 40 mm de espesor, unido mediante fijación electrosoldada que le proporciona un poder de atenuación acústica en banda de 500 Hz de 10 dB, incluye p.p de accesorios de montaje, incluso certificado de fabricación, otras características en ficha técnica del fabricante.

| Código | Ud | Descripción | Rendimiento | Precio |
|---|---|---|---|---|
| ARAS007 | u | REJLLA ACUSTICA SIMPLE 675x1561x300 | 1 | 0 |

**CARA675X1722X300** u Suministro y montaje rejilla acústica CONAIRE SILENTEC-RA CR300 de 675x1722x300
Suministro y montaje de rejilla acústica CONAIRE SILENTEC-RA CR300 de geometría rectangular de dimensiones 675x1722x300, fabricada en acero galvanizado en caliente de 1 mm de espesor calidad DX51D+Z250/275, consta de 10 lamas acústicas que incorpora en su cara interior panel acústico ISOVER NETO de 40 mm de espesor, unido mediante fijación electrosoldada que le proporciona un poder de atenuación acústica en banda de 500 Hz de 10 dB, incluye p.p de accesorios de montaje, incluso certificado de fabricación, otras características en ficha técnica del fabricante.

| Código | Ud | Descripción | Rendimiento | Precio |
|---|---|---|---|---|
| ARAS008 | u | REJLLA ACUSTICA SIMPLE 675x1722x300 | 1 | 0 |

**CARA675X1883X300** u Suministro y montaje rejilla acústica CONAIRE SILENTEC-RA CR300 de 675x1883x300
Suministro y montaje de rejilla acústica CONAIRE SILENTEC-RA CR300 de geometría rectangular de dimensiones 675x1883x300, fabricada en acero galvanizado en caliente de 1 mm de espesor calidad DX51D+Z250/275, consta de 11 lamas acústicas que incorpora en su cara interior panel acústico ISOVER NETO de 40 mm de espesor, unido mediante fijación electrosoldada que le proporciona un poder de atenuación acústica en banda de 500 Hz de 10 dB, incluye p.p de accesorios de montaje, incluso certificado de fabricación, otras características en ficha técnica del fabricante.

| Código | Ud | Descripción | Rendimiento | Precio |
|---|---|---|---|---|
| ARAS009 | u | REJLLA ACUSTICA SIMPLE 675x1883x300 | 1 | 0 |

**CARA675X2044X300** u Suministro y montaje rejilla acústica CONAIRE SILENTEC-RA CR300 de 675x2044x300
Suministro y montaje de rejilla acústica CONAIRE SILENTEC-RA CR300 de geometría rectangular de dimensiones 675x2044x300, fabricada en acero galvanizado en caliente de 1 mm de espesor calidad DX51D+Z250/275, consta de 12 lamas acústicas que incorpora en su cara interior panel acústico ISOVER NETO de 40 mm de espesor, unido mediante fijación electrosoldada que le proporciona un poder de atenuación acústica en banda de 500 Hz de 10 dB, incluye p.p de accesorios de montaje, incluso certificado de fabricación, otras características en ficha técnica del fabricante.

| Código | Ud | Descripción | Rendimiento | Precio |
|---|---|---|---|---|
| ARAS010 | u | REJLLA ACUSTICA SIMPLE 675x2044x300 | 1 | 0 |

**CARA1350X596X300** u Suministro y montaje rejilla acústica CONAIRE SILENTEC-RA CR300 de 1350x596x300
Suministro y montaje de rejilla acústica CONAIRE SILENTEC-RA CR300 de geometría rectangular de dimensiones 1350x596x300, fabricada en acero galvanizado en caliente de 1 mm de espesor calidad DX51D+Z250/275, consta de 3 lamas acústicas que incorpora en su cara interior panel acústico ISOVER NETO de 40 mm de espesor, unido mediante fijación electrosoldada que le proporciona un poder de atenuación acústica en banda de 500 Hz de 10 dB, incluye p.p de accesorios de montaje, incluso certificado de fabricación, otras características en ficha técnica del fabricante.

| Código | Ud | Descripción | Rendimiento | Precio |
|---|---|---|---|---|
| ARAS013 | u | REJLLA ACUSTICA SIMPLE 1350x596x300 | 1 | 0 |

**CARA1350X756X300** u Suministro y montaje rejilla acústica CONAIRE SILENTEC-RA CR300 de 1350x756x300
Suministro y montaje de rejilla acústica CONAIRE SILENTEC-RA CR300 de geometría rectangular de dimensiones 1350x756x300, fabricada en acero galvanizado en caliente de 1 mm de espesor calidad DX51D+Z250/275, consta de 4 lamas acústicas que incorpora en su cara interior panel acústico ISOVER NETO de 40 mm de espesor, unido mediante fijación electrosoldada que le proporciona un poder de atenuación acústica en banda de 500 Hz de 10 dB, incluye p.p de accesorios de montaje, incluso certificado de fabricación, otras características en ficha técnica del fabricante.

| Código | Ud | Descripción | Rendimiento | Precio |
|---|---|---|---|---|
| ARAS014 | u | REJLLA ACUSTICA SIMPLE 1350x756x300 | 1 | 0 |

**CARA1350X917X300** u Suministro y montaje rejilla acústica CONAIRE SILENTEC-RA CR300 de 1350x917x300
Suministro y montaje de rejilla acústica CONAIRE SILENTEC-RA CR300 de geometría rectangular de dimensiones 1350x917x300, fabricada en acero galvanizado en caliente de 1 mm de espesor calidad DX51D+Z250/275, consta de 5 lamas acústicas que incorpora en su cara interior panel acústico ISOVER NETO de 40 mm de espesor, unido mediante fijación electrosoldada que le proporciona un poder de atenuación acústica en banda de 500 Hz de 10 dB, incluye p.p de accesorios de montaje, incluso certificado de fabricación, otras características en ficha técnica del fabricante.

| Código | Ud | Descripción | Rendimiento | Precio |
|---|---|---|---|---|
| ARAS015 | u | REJLLA ACUSTICA SIMPLE 1350x917x300 | 1 | 0 |

**CARA1350X1078X300** u Suministro y montaje rejilla acústica CONAIRE SILENTEC-RA CR300 de 1350x1078x300
Suministro y montaje de rejilla acústica CONAIRE SILENTEC-RA CR300 de geometría rectangular de dimensiones 1350x1078x300, fabricada en acero galvanizado en caliente de 1 mm de espesor calidad DX51D+Z250/275, consta de 6 lamas acústicas que incorpora en su cara interior panel acústico ISOVER NETO de 40 mm de espesor, unido mediante fijación electrosoldada que le proporciona un poder de atenuación acústica en banda de 500 Hz de 10 dB, incluye p.p de accesorios de montaje, incluso certificado de fabricación, otras características en ficha técnica del fabricante.

| Código | Ud | Descripción | Rendimiento | Precio |
|---|---|---|---|---|
| ARAS016 | u | REJLLA ACUSTICA SIMPLE 1350x1078x300 | 1 | 0 |

**CARA1350X1239X300** u Suministro y montaje rejilla acústica CONAIRE SILENTEC-RA CR300 de 1350x1239x300
Suministro y montaje de rejilla acústica CONAIRE SILENTEC-RA CR300 de geometría rectangular de dimensiones 1350x1239x300, fabricada en acero galvanizado en caliente de 1 mm de espesor calidad DX51D+Z250/275, consta de 7 lamas acústicas que incorpora en su cara interior panel acústico ISOVER NETO de 40 mm de espesor, unido mediante fijación electrosoldada que le proporciona un poder de atenuación acústica en banda de 500 Hz de 10 dB, incluye p.p de accesorios de montaje, incluso certificado de fabricación, otras características en ficha técnica del fabricante.

| Código | Ud | Descripción | Rendimiento | Precio |
|---|---|---|---|---|
| ARAS017 | u | REJLLA ACUSTICA SIMPLE 1350x1239x300 | 1 | 0 |

**CARA1350X1400X300** u Suministro y montaje rejilla acústica CONAIRE SILENTEC-RA CR300 de 1350x1400x300
Suministro y montaje de rejilla acústica CONAIRE SILENTEC-RA CR300 de geometría rectangular de dimensiones 1350x1400x300, fabricada en acero galvanizado en caliente de 1 mm de espesor calidad DX51D+Z250/275, consta de 8 lamas acústicas que incorpora en su cara interior panel acústico ISOVER NETO de 40 mm de espesor, unido mediante fijación electrosoldada que le proporciona un poder de atenuación acústica en banda de 500 Hz de 10 dB, incluye p.p de accesorios de montaje, incluso certificado de fabricación, otras características en ficha técnica del fabricante.

| Código | Ud | Descripción | Rendimiento | Precio |
|---|---|---|---|---|
| ARAS018 | u | REJLLA ACUSTICA SIMPLE 1350x1400x300 | 1 | 0 |

**CARA1350X1561X300** u Suministro y montaje rejilla acústica CONAIRE SILENTEC-RA CR300 de 1350x1561x300
Suministro y montaje de rejilla acústica CONAIRE SILENTEC-RA CR300 de geometría rectangular de dimensiones 1350x1561x300, fabricada en acero galvanizado en caliente de 1 mm de espesor calidad DX51D+Z250/275, consta de 9 lamas acústicas que incorpora en su cara interior panel acústico ISOVER NETO de 40 mm de espesor, unido mediante fijación electrosoldada que le proporciona un poder de atenuación acústica en banda de 500 Hz de 10 dB, incluye p.p de accesorios de montaje, incluso certificado de fabricación, otras características en ficha técnica del fabricante.

| Código | Ud | Descripción | Rendimiento | Precio |
|---|---|---|---|---|
| ARAS019 | u | REJLLA ACUSTICA SIMPLE 1350x1561x300 | 1 | 0 |

**CARA1350X1722X300** u Suministro y montaje rejilla acústica CONAIRE SILENTEC-RA CR300 de 1350x1722x300
Suministro y montaje de rejilla acústica CONAIRE SILENTEC-RA CR300 de geometría rectangular de dimensiones 1350x1722x300, fabricada en acero galvanizado en caliente de 1 mm de espesor calidad DX51D+Z250/275, consta de 10 lamas acústicas que incorpora en su cara interior panel acústico ISOVER NETO de 40 mm de espesor, unido mediante fijación electrosoldada que le proporciona un poder de atenuación acústica en banda de 500 Hz de 10 dB, incluye p.p de accesorios de montaje, incluso certificado de fabricación, otras características en ficha técnica del fabricante.

| Código | Ud | Descripción | Rendimiento | Precio |
|---|---|---|---|---|
| ARAS020 | u | REJLLA ACUSTICA SIMPLE 1350x1722x300 | 1 | 0 |

**CARA1350X1883X300** u Suministro y montaje rejilla acústica CONAIRE SILENTEC-RA CR300 de 1350x1883x300
Suministro y montaje de rejilla acústica CONAIRE SILENTEC-RA CR300 de geometría rectangular de dimensiones 1350x1883x300, fabricada en acero galvanizado en caliente de 1 mm de espesor calidad DX51D+Z250/275, consta de 11 lamas acústicas que incorpora en su cara interior panel acústico ISOVER NETO de 40 mm de espesor, unido mediante fijación electrosoldada que le proporciona un poder de atenuación acústica en banda de 500 Hz de 10 dB, incluye p.p de accesorios de montaje, incluso certificado de fabricación, otras características en ficha técnica del fabricante.

| Código | Ud | Descripción | Rendimiento | Precio |
|---|---|---|---|---|
| ARAS021 | u | REJLLA ACUSTICA SIMPLE 1350x1883x300 | 1 | 0 |

**CARA1350X2044X300** u Suministro y montaje rejilla acústica CONAIRE SILENTEC-RA CR300 de 1350x2044x300
Suministro y montaje de rejilla acústica CONAIRE SILENTEC-RA CR300 de geometría rectangular de dimensiones 1350x2044x300, fabricada en acero galvanizado en caliente de 1 mm de espesor calidad DX51D+Z250/275, consta de 12 lamas acústicas que incorpora en su cara interior panel acústico ISOVER NETO de 40 mm de espesor, unido mediante fijación electrosoldada que le proporciona un poder de atenuación acústica en banda de 500 Hz de 10 dB, incluye p.p de accesorios de montaje, incluso certificado de fabricación, otras características en ficha técnica del fabricante.

| Código | Ud | Descripción | Rendimiento | Precio |
|---|---|---|---|---|
| ARAS022 | u | REJLLA ACUSTICA SIMPLE 1350x2044x300 | 1 | 0 |

**CARA2025X596X300** u Suministro y montaje rejilla acústica CONAIRE SILENTEC-RA CR300 de 2025x596x300
Suministro y montaje de rejilla acústica CONAIRE SILENTEC-RA CR300 de geometría rectangular de dimensiones 2025x596x300, fabricada en acero galvanizado en caliente de 1 mm de espesor calidad DX51D+Z250/275, consta de 3 lamas acústicas que incorpora en su cara interior panel acústico ISOVER NETO de 40 mm de espesor, unido mediante fijación electrosoldada que le proporciona un poder de atenuación acústica en banda de 500 Hz de 10 dB, incluye p.p de accesorios de montaje, incluso certificado de fabricación, otras características en ficha técnica del fabricante.

| Código | Ud | Descripción | Rendimiento | Precio |
|---|---|---|---|---|
| ARAS025 | u | REJLLA ACUSTICA SIMPLE 2025x596x300 | 1 | 0 |

**CARA2025X756X300** u Suministro y montaje rejilla acústica CONAIRE SILENTEC-RA CR300 de 2025x756x300
Suministro y montaje de rejilla acústica CONAIRE SILENTEC-RA CR300 de geometría rectangular de dimensiones 2025x756x300, fabricada en acero galvanizado en caliente de 1 mm de espesor calidad DX51D+Z250/275, consta de 4 lamas acústicas que incorpora en su cara interior panel acústico ISOVER NETO de 40 mm de espesor, unido mediante fijación electrosoldada que le proporciona un poder de atenuación acústica en banda de 500 Hz de 10 dB, incluye p.p de accesorios de montaje, incluso certificado de fabricación, otras características en ficha técnica del fabricante.

| Código | Ud | Descripción | Rendimiento | Precio |
|---|---|---|---|---|
| ARAS026 | u | REJLLA ACUSTICA SIMPLE 2025x756x300 | 1 | 0 |

**CARA2025X917X300** u Suministro y montaje rejilla acústica CONAIRE SILENTEC-RA CR300 de 2025x917x300
Suministro y montaje de rejilla acústica CONAIRE SILENTEC-RA CR300 de geometría rectangular de dimensiones 2025x917x300, fabricada en acero galvanizado en caliente de 1 mm de espesor calidad DX51D+Z250/275, consta de 5 lamas acústicas que incorpora en su cara interior panel acústico ISOVER NETO de 40 mm de espesor, unido mediante fijación electrosoldada que le proporciona un poder de atenuación acústica en banda de 500 Hz de 10 dB, incluye p.p de accesorios de montaje, incluso certificado de fabricación, otras características en ficha técnica del fabricante.

| Código | Ud | Descripción | Rendimiento | Precio |
|---|---|---|---|---|
| ARAS027 | u | REJLLA ACUSTICA SIMPLE 2025x917x300 | 1 | 0 |

**CARA2025X1078X300** u Suministro y montaje rejilla acústica CONAIRE SILENTEC-RA CR300 de 2025x1078x300
Suministro y montaje de rejilla acústica CONAIRE SILENTEC-RA CR300 de geometría rectangular de dimensiones 2025x1078x300, fabricada en acero galvanizado en caliente de 1 mm de espesor calidad DX51D+Z250/275, consta de 6 lamas acústicas que incorpora en su cara interior panel acústico ISOVER NETO de 40 mm de espesor, unido mediante fijación electrosoldada que le proporciona un poder de atenuación acústica en banda de 500 Hz de 10 dB, incluye p.p de accesorios de montaje, incluso certificado de fabricación, otras características en ficha técnica del fabricante.

| Código | Ud | Descripción | Rendimiento | Precio |
|---|---|---|---|---|
| ARAS028 | u | REJLLA ACUSTICA SIMPLE 2025x1078x300 | 1 | 0 |

**CARA2025X1239X300** u Suministro y montaje rejilla acústica CONAIRE SILENTEC-RA CR300 de 2025x1239x300
Suministro y montaje de rejilla acústica CONAIRE SILENTEC-RA CR300 de geometría rectangular de dimensiones 2025x1239x300, fabricada en acero galvanizado en caliente de 1 mm de espesor calidad DX51D+Z250/275, consta de 7 lamas acústicas que incorpora en su cara interior panel acústico ISOVER NETO de 40 mm de espesor, unido mediante fijación electrosoldada que le proporciona un poder de atenuación acústica en banda de 500 Hz de 10 dB, incluye p.p de accesorios de montaje, incluso certificado de fabricación, otras características en ficha técnica del fabricante.

| Código | Ud | Descripción | Rendimiento | Precio |
|---|---|---|---|---|
| ARAS029 | u | REJLLA ACUSTICA SIMPLE 2025x1239x300 | 1 | 0 |

**CARA2025X1400X300** u Suministro y montaje rejilla acústica CONAIRE SILENTEC-RA CR300 de 2025x1400x300
Suministro y montaje de rejilla acústica CONAIRE SILENTEC-RA CR300 de geometría rectangular de dimensiones 2025x1400x300, fabricada en acero galvanizado en caliente de 1 mm de espesor calidad DX51D+Z250/275, consta de 8 lamas acústicasque incorpora en su cara interior panel acústico ISOVER NETO de 40 mm de espesor, unido mediante fijación electrosoldada que le proporciona un poder de atenuación acústica en banda de 500 Hz de 10 dB, incluye p.p de accesorios de montaje, incluso certificado de fabricación, otras características en ficha técnica del fabricante.

| Código | Ud | Descripción | Rendimiento | Precio |
|---|---|---|---|---|
| ARAS030 | u | REJLLA ACUSTICA SIMPLE 2025x1400x300 | 1 | 0 |

**CARA2025X1561X300** u Suministro y montaje rejilla acústica CONAIRE SILENTEC-RA CR300 de 2025x1561x300
Suministro y montaje de rejilla acústica CONAIRE SILENTEC-RA CR300 de geometría rectangular de dimensiones 2025x1561x300, fabricada en acero galvanizado en caliente de 1 mm de espesor calidad DX51D+Z250/275, consta de 9 lamas acústicas que incorpora en su cara interior panel acústico ISOVER NETO de 40 mm de espesor, unido mediante fijación electrosoldada que le proporciona un poder de atenuación acústica en banda de 500 Hz de 10 dB, incluye p.p de accesorios de montaje, incluso certificado de fabricación, otras características en ficha técnica del fabricante.

| Código | Ud | Descripción | Rendimiento | Precio |
|---|---|---|---|---|
| ARAS031 | u | REJLLA ACUSTICA SIMPLE 2025x1561x300 | 1 | 0 |

**CARA2025X1722X300** u Suministro y montaje rejilla acústica CONAIRE SILENTEC-RA CR300 de 2025x1722x300
Suministro y montaje de rejilla acústica CONAIRE SILENTEC-RA CR300 de geometría rectangular de dimensiones 2025x1722x300, fabricada en acero galvanizado en caliente de 1 mm de espesor calidad DX51D+Z250/275, consta de 10 lamas acústicas que incorpora en su cara interior panel acústico ISOVER NETO de 40 mm de espesor, unido mediante fijación electrosoldada que le proporciona un poder de atenuación acústica en banda de 500 Hz de 10 dB, incluye p.p de accesorios de montaje, incluso certificado de fabricación, otras características en ficha técnica del fabricante.

| Código | Ud | Descripción | Rendimiento | Precio |
|---|---|---|---|---|
| ARAS032 | u | REJLLA ACUSTICA SIMPLE 2025x1722x300 | 1 | 0 |

**CARA2025X1883X300** u Suministro y montaje rejilla acústica CONAIRE SILENTEC-RA CR300 de 2025x1883x300
Suministro y montaje de rejilla acústica CONAIRE SILENTEC-RA CR300 de geometría rectangular de dimensiones 2025x1883x300, fabricada en acero galvanizado en caliente de 1 mm de espesor calidad DX51D+Z250/275, consta de 11 lamas acústicas que incorpora en su cara interior panel acústico ISOVER NETO de 40 mm de espesor, unido mediante fijación electrosoldada que le proporciona un poder de atenuación acústica en banda de 500 Hz de 10 dB, incluye p.p de accesorios de montaje, incluso certificado de fabricación, otras características en ficha técnica del fabricante.

| Código | Ud | Descripción | Rendimiento | Precio |
|---|---|---|---|---|
| ARAS033 | u | REJLLA ACUSTICA SIMPLE 2025x1883x300 | 1 | 0 |

**CARA2025X2044X300** u Suministro y montaje rejilla acústica CONAIRE SILENTEC-RA CR300 de 2025x2044x300
Suministro y montaje de rejilla acústica CONAIRE SILENTEC-RA CR300 de geometría rectangular de dimensiones 2025x2044x300, fabricada en acero galvanizado en caliente de 1 mm de espesor calidad DX51D+Z250/275, consta de 12 lamas acústicas que incorpora en su cara interior panel acústico ISOVER NETO de 40 mm de espesor, unido mediante fijación electrosoldada que le proporciona un poder de atenuación acústica en banda de 500 Hz de 10 dB, incluye p.p de accesorios de montaje, incluso certificado de fabricación, otras características en ficha técnica del fabricante.

| Código | Ud | Descripción | Rendimiento | Precio |
|---|---|---|---|---|
| ARAS034 | u | REJLLA ACUSTICA SIMPLE 2025x2044x300 | 1 | 0 |

**CARA2700X596X300** u Suministro y montaje rejilla acústica CONAIRE SILENTEC-RA CR300 de 2700x596x300
Suministro y montaje de rejilla acústica CONAIRE SILENTEC-RA CR300 de geometría rectangular de dimensiones 2700x596x300, fabricada en acero galvanizado en caliente de 1 mm de espesor calidad DX51D+Z250/275, consta de 3 lamas acústicas que incorpora en su cara interior panel acústico ISOVER NETO de 40 mm de espesor, unido mediante fijación electrosoldada que le proporciona un poder de atenuación acústica en banda de 500 Hz de 10 dB, incluye p.p de accesorios de montaje, incluso certificado de fabricación, otras características en ficha técnica del fabricante.

| Código | Ud | Descripción | Rendimiento | Precio |
|---|---|---|---|---|
| ARAS037 | u | REJLLA ACUSTICA SIMPLE 2700x596x300 | 1 | 0 |

**CARA2700X756X300** u Suministro y montaje rejilla acústica CONAIRE SILENTEC-RA CR300 de 2700x756x300
Suministro y montaje de rejilla acústica CONAIRE SILENTEC-RA CR300 de geometría rectangular de dimensiones 2700x756x300, fabricada en acero galvanizado en caliente de 1 mm de espesor calidad DX51D+Z250/275, consta de 4 lamas acústicas que incorpora en su cara interior panel acústico ISOVER NETO de 40 mm de espesor, unido mediante fijación electrosoldada que le proporciona un poder de atenuación acústica en banda de 500 Hz de 10 dB, incluye p.p de accesorios de montaje, incluso certificado de fabricación, otras características en ficha técnica del fabricante.

| Código | Ud | Descripción | Rendimiento | Precio |
|---|---|---|---|---|
| ARAS038 | u | REJLLA ACUSTICA SIMPLE 2700x756x300 | 1 | 0 |

**CARA2700X917X300** u Suministro y montaje rejilla acústica CONAIRE SILENTEC-RA CR300 de 2700x917x300
Suministro y montaje de rejilla acústica CONAIRE SILENTEC-RA CR300 de geometría rectangular de dimensiones 2700x917x300, fabricada en acero galvanizado en caliente de 1 mm de espesor calidad DX51D+Z250/275, consta de 5 lamas acústicas que incorpora en su cara interior panel acústico ISOVER NETO de 40 mm de espesor, unido mediante fijación electrosoldada que le proporciona un poder de atenuación acústica en banda de 500 Hz de 10 dB, incluye p.p de accesorios de montaje, incluso certificado de fabricación, otras características en ficha técnica del fabricante.

| Código | Ud | Descripción | Rendimiento | Precio |
|---|---|---|---|---|
| ARAS039 | u | REJLLA ACUSTICA SIMPLE 2700x917x300 | 1 | 0 |

**CARA2700X1078X300** u Suministro y montaje rejilla acústica CONAIRE SILENTEC-RA CR300 de 2700x1078x300
Suministro y montaje de rejilla acústica CONAIRE SILENTEC-RA CR300 de geometría rectangular de dimensiones 2700x1078x300, fabricada en acero galvanizado en caliente de 1 mm de espesor calidad DX51D+Z250/275, consta de 6 lamas acústicas que incorpora en su cara interior panel acústico ISOVER NETO de 40 mm de espesor, unido mediante fijación electrosoldada que le proporciona un poder de atenuación acústica en banda de 500 Hz de 10 dB, incluye p.p de accesorios de montaje, incluso certificado de fabricación, otras características en ficha técnica del fabricante.

| Código | Ud | Descripción | Rendimiento | Precio |
|---|---|---|---|---|
| ARAS040 | u | REJLLA ACUSTICA SIMPLE 2700x1078x300 | 1 | 0 |

**CARA2700X1239X300** u Suministro y montaje rejilla acústica CONAIRE SILENTEC-RA CR300 de 2700x1239x300
Suministro y montaje de rejilla acústica CONAIRE SILENTEC-RA CR300 de geometría rectangular de dimensiones 2700x1239x300, fabricada en acero galvanizado en caliente de 1 mm de espesor calidad DX51D+Z250/275, consta de 7 lamas acústicas que incorpora en su cara interior panel acústico ISOVER NETO de 40 mm de espesor, unido mediante fijación electrosoldada que le proporciona un poder de atenuación acústica en banda de 500 Hz de 10 dB, incluye p.p de accesorios de montaje, incluso certificado de fabricación, otras características en ficha técnica del fabricante.

| Código | Ud | Descripción | Rendimiento | Precio |
|---|---|---|---|---|
| ARAS041 | u | REJLLA ACUSTICA SIMPLE 2700x1239x300 | 1 | 0 |

**CARA2700X1400X300** u Suministro y montaje rejilla acústica CONAIRE SILENTEC-RA CR300 de 2700x1400x300
Suministro y montaje de rejilla acústica CONAIRE SILENTEC-RA CR300 de geometría rectangular de dimensiones 2700x1400x300, fabricada en acero galvanizado en caliente de 1 mm de espesor calidad DX51D+Z250/275, consta de 8 lamas acústicas que incorpora en su cara interior panel acústico ISOVER NETO de 40 mm de espesor, unido mediante fijación electrosoldada que le proporciona un poder de atenuación acústica en banda de 500 Hz de 10 dB, incluye p.p de accesorios de montaje, incluso certificado de fabricación, otras características en ficha técnica del fabricante.

| Código | Ud | Descripción | Rendimiento | Precio |
|---|---|---|---|---|
| ARAS042 | u | REJLLA ACUSTICA SIMPLE 2700x1400x300 | 1 | 0 |

**CARA2700X1561X300** u Suministro y montaje rejilla acústica CONAIRE SILENTEC-RA CR300 de 2700x1561x300
Suministro y montaje de rejilla acústica CONAIRE SILENTEC-RA CR300 de geometría rectangular de dimensiones 2700x1561x300, fabricada en acero galvanizado en caliente de 1 mm de espesor calidad DX51D+Z250/275, consta de 9 lamas acústicas que incorpora en su cara interior panel acústico ISOVER NETO de 40 mm de espesor, unido mediante fijación electrosoldada que le proporciona un poder de atenuación acústica en banda de 500 Hz de 10 dB, incluye p.p de accesorios de montaje, incluso certificado de fabricación, otras características en ficha técnica del fabricante.

| Código | Ud | Descripción | Rendimiento | Precio |
|---|---|---|---|---|
| ARAS043 | u | REJLLA ACUSTICA SIMPLE 2700x1561x300 | 1 | 0 |

**CARA2700X1722X300** u Suministro y montaje rejilla acústica CONAIRE SILENTEC-RA CR300 de 2700x1722x300
Suministro y montaje de rejilla acústica CONAIRE SILENTEC-RA CR300 de geometría rectangular de dimensiones 2700x1722x300, fabricada en acero galvanizado en caliente de 1 mm de espesor calidad DX51D+Z250/275, consta de 10 lamas acústicas que incorpora en su cara interior panel acústico ISOVER NETO de 40 mm de espesor, unido mediante fijación electrosoldada que le proporciona un poder de atenuación acústica en banda de 500 Hz de 10 dB, incluye p.p de accesorios de montaje, incluso certificado de fabricación, otras características en ficha técnica del fabricante.

| Código | Ud | Descripción | Rendimiento | Precio |
|---|---|---|---|---|
| ARAS044 | u | REJLLA ACUSTICA SIMPLE 2700x1722x300 | 1 | 0 |

**CARA2700X1883X300** u Suministro y montaje rejilla acústica CONAIRE SILENTEC-RA CR300 de 2700x1883x300
Suministro y montaje de rejilla acústica CONAIRE SILENTEC-RA CR300 de geometría rectangular de dimensiones 2700x1883x300, fabricada en acero galvanizado en caliente de 1 mm de espesor calidad DX51D+Z250/275, consta de 11 lamas acústicas que incorpora en su cara interior panel acústico ISOVER NETO de 40 mm de espesor, unido mediante fijación electrosoldada que le proporciona un poder de atenuación acústica en banda de 500 Hz de 10 dB, incluye p.p de accesorios de montaje, incluso certificado de fabricación, otras características en ficha técnica del fabricante.

| Código | Ud | Descripción | Rendimiento | Precio |
|---|---|---|---|---|
| ARAS045 | u | REJLLA ACUSTICA SIMPLE 2700x1883x300 | 1 | 0 |

**CARA2700X2044X300** u Suministro y montaje rejilla acústica CONAIRE SILENTEC-RA CR300 de 2700x2044x300
Suministro y montaje de rejilla acústica CONAIRE SILENTEC-RA CR300 de geometría rectangular de dimensiones 2700x2044x300, fabricada en acero galvanizado en caliente de 1 mm de espesor calidad DX51D+Z250/275, consta de 12 lamas acústicas que incorpora en su cara interior panel acústico ISOVER NETO de 40 mm de espesor, unido mediante fijación electrosoldada que le proporciona un poder de atenuación acústica en banda de 500 Hz de 10 dB, incluye p.p de accesorios de montaje, incluso certificado de fabricación, otras características en ficha técnica del fabricante.

| Código | Ud | Descripción | Rendimiento | Precio |
|---|---|---|---|---|
| ARAS046 | u | REJLLA ACUSTICA SIMPLE 2700x2044x300 | 1 | 0 |

**CARAD675X596X600** u Suministro y montaje rejilla acústica CONAIRE SILENTEC-RA CR600 de 675x596x600
Suministro y montaje de rejilla acústica CONAIRE SILENTEC-RA CR600 de geometría rectangular de dimensiones 675x596x600, fabricada en acero galvanizado en caliente de 1 mm de espesor calidad DX51D+Z250/275, consta de 3 lamas acústicas acabado interior con cara interior ISOVER NETO de 40 mm de espesor, unido mediante fijación electrosoldada que le proporciona un poder de atenuación acústica en banda 500 Hz de 21 dB, incluye p.p de accesorios de montaje, incluso certificado de fabricación, otras características en ficha técnica del fabricante.

| Código | Ud | Descripción | Rendimiento | Precio |
|---|---|---|---|---|
| ARAD001 | u | REJLLA ACUSTICA DOBLE 675x596x600 | 1 | 0 |

**CARAD675X756X600** u Suministro y montaje rejilla acústica CONAIRE SILENTEC-RA CR600 de 675x756x600
Suministro y montaje de rejilla acústica CONAIRE SILENTEC-RA CR600 de geometría rectangular de dimensiones 675x756x600, fabricada en acero galvanizado en caliente de 1 mm de espesor calidad DX51D+Z250/275, consta de 4 lamas acústicas acabado interior con cara interior ISOVER NETO de 40 mm de espesor, unido mediante fijación electrosoldada que le proporciona un poder de atenuación acústica en banda de 500 Hz de 21 dB, incluye p.p de accesorios de montaje, incluso certificado de fabricación, otras características en ficha técnica del fabricante.

| Código | Ud | Descripción | Rendimiento | Precio |
|---|---|---|---|---|
| ARAD002 | u | REJLLA ACUSTICA DOBLE 675x756x600 | 1 | 0 |

**CARAD675X917X600** u Suministro y montaje rejilla acústica CONAIRE SILENTEC-RA CR600 de 675x917x600
Suministro y montaje de rejilla acústica CONAIRE SILENTEC-RA CR600 de geometría rectangular de dimensiones 675x917x600, fabricada en acero galvanizado en caliente de 1 mm de espesor calidad DX51D+Z250/275, consta de 5 lamas acústicas acabado interior con cara interior ISOVER NETO de 40 mm de espesor, unido mediante fijación electrosoldada que le proporciona un poder de atenuación acústica acústica en banda de 500 Hz de 21 dB, incluye p.p de accesorios de montaje, incluso certificado de fabricación, otras características en ficha técnica del fabricante.

| Código | Ud | Descripción | Rendimiento | Precio |
|---|---|---|---|---|
| ARAD003 | u | REJLLA ACUSTICA DOBLE 675x917x600 | 1 | 0 |

**CARAD675X1078X600** u Suministro y montaje rejilla acústica CONAIRE SILENTEC-RA CR600 de 675x1078x600
Suministro y montaje de rejilla acústica CONAIRE SILENTEC-RA CR600 de geometría rectangular de dimensiones 675x1078x600, fabricada en acero galvanizado en caliente de 1 mm de espesor calidad DX51D+Z250/275, consta de 6 lamas acústicas acabado interior con cara interior ISOVER NETO de 40 mm de espesor, unido mediante fijación electrosoldada que le proporciona un poder de atenuación acústica en banda de 500 Hz de 21 dB, incluye p.p de accesorios de montaje, incluso certificado de fabricación, otras características en ficha técnica del fabricante.

| Código | Ud | Descripción | Rendimiento | Precio |
|---|---|---|---|---|
| ARAD004 | u | REJLLA ACUSTICA DOBLE 675x1078x600 | 1 | 0 |

**CARAD675X1239X600** u Suministro y montaje rejilla acústica CONAIRE SILENTEC-RA CR600 de 675x1239x600
Suministro y montaje de rejilla acústica CONAIRE SILENTEC-RA CR600 de geometría rectangular de dimensiones 675x1239x600, fabricada en acero galvanizado en caliente de 1 mm de espesor calidad DX51D+Z250/275, consta de 7 lamas acústicas acabado interior con cara interior ISOVER NETO de 40 mm de espesor, unido mediante fijación electrosoldada que le proporciona un poder de atenuación acústica en banda de 500 Hz de 21 dB, incluye p.p de accesorios de montaje, incluso certificado de fabricación, otras características en ficha técnica del fabricante.

| Código | Ud | Descripción | Rendimiento | Precio |
|---|---|---|---|---|
| ARAD005 | u | REJLLA ACUSTICA DOBLE 675x1239x600 | 1 | 0 |

**CARAD675X1400X600** u Suministro y montaje rejilla acústica CONAIRE SILENTEC-RA CR600 de 675x1400x600
Suministro y montaje de rejilla acústica CONAIRE SILENTEC-RA CR600 de geometría rectangular de dimensiones 675x1400x600, fabricada en acero galvanizado en caliente de 1 mm de espesor calidad DX51D+Z250/275, consta de 8 lamas acústicas acabado interior con cara interior ISOVER NETO de 40 mm de espesor, unido mediante fijación electrosoldada que le proporciona un poder de atenuación acústica en banda de 500 Hz de 21 dB, incluye p.p de accesorios de montaje, incluso certificado de fabricación, otras características en ficha técnica del fabricante.

| Código | Ud | Descripción | Rendimiento | Precio |
|---|---|---|---|---|
| ARAD006 | u | REJLLA ACUSTICA DOBLE 675x1400x600 | 1 | 0 |

**CARAD675X1561X600** u Suministro y montaje rejilla acústica CONAIRE SILENTEC-RA CR600 de 675x1561x600
Suministro y montaje de rejilla acústica CONAIRE SILENTEC-RA CR600 de geometría rectangular de dimensiones 675x1561x600, fabricada en acero galvanizado en caliente de 1 mm de espesor calidad DX51D+Z250/275, consta de 9 lamas acústicas acabado interior con cara interior ISOVER NETO de 40 mm de espesor, unido mediante fijación electrosoldada que le proporciona un poder de atenuación acústica acústica en banda de 500 Hz de 21 dB, incluye p.p de accesorios de montaje, incluso certificado de fabricación, otras características en ficha técnica del fabricante.

| Código | Ud | Descripción | Rendimiento | Precio |
|---|---|---|---|---|
| ARAD007 | u | REJLLA ACUSTICA DOBLE 675x1561x600 | 1 | 0 |

**CARAD675X1722X600** u Suministro y montaje rejilla acústica CONAIRE SILENTEC-RA CR600 de 675x1722x600
Suministro y montaje de rejilla acústica CONAIRE SILENTEC-RA CR600 de geometría rectangular de dimensiones 675x1722x600, fabricada en acero galvanizado en caliente de 1 mm de espesor calidad DX51D+Z250/275, consta de 10 lamas acústicas acabado interior con cara interior ISOVER NETO de 40 mm de espesor, unido mediante fijación electrosoldada que le proporciona un poder de atenuación acústica en banda de 500 Hz de 21 dB, incluye p.p de accesorios de montaje, incluso certificado de fabricación, otras características en ficha técnica del fabricante.

| Código | Ud | Descripción | Rendimiento | Precio |
|---|---|---|---|---|
| ARAD008 | u | REJLLA ACUSTICA DOBLE 675x1722x600 | 1 | 0 |

**CARAD675X1883X600** u Suministro y montaje rejilla acústica CONAIRE SILENTEC-RA CR600 de 675x1883x600
Suministro y montaje de rejilla acústica CONAIRE SILENTEC-RA CR600 de geometría rectangular de dimensiones 675x1883x600, fabricada en acero galvanizado en caliente de 1 mm de espesor calidad DX51D+Z250/275, consta de 11 lamas acústicas acabado interior con cara interior ISOVER NETO de 40 mm de espesor, unido mediante fijación electrosoldada que le proporciona un poder de atenuación acústica en banda de 500 Hz de 21 dB, incluye p.p de accesorios de montaje, incluso certificado de fabricación, otras características en ficha técnica del fabricante.

| Código | Ud | Descripción | Rendimiento | Precio |
|---|---|---|---|---|
| ARAD009 | u | REJLLA ACUSTICA DOBLE 675x1883x600 | 1 | 0 |

**CARAD675X2044X600** u Suministro y montaje rejilla acústica CONAIRE SILENTEC-RA CR600 de 675x2044x600
Suministro y montaje de rejilla acústica CONAIRE SILENTEC-RA CR600 de geometría rectangular de dimensiones 675x2044x600, fabricada en acero galvanizado en caliente de 1 mm de espesor calidad DX51D+Z250/275, consta de 12 lamas acústicas acabado interior con cara interior ISOVER NETO de 40 mm de espesor, unido mediante fijación electrosoldada que le proporciona un poder de atenuación acústica en banda de 500 Hz de 21 dB, incluye p.p de accesorios de montaje, incluso certificado de fabricación, otras características en ficha técnica del fabricante.

| Código | Ud | Descripción | Rendimiento | Precio |
|---|---|---|---|---|
| ARAD010 | u | REJLLA ACUSTICA DOBLE 675x2044x600 | 1 | 0 |

**CARAD1350X596X600** u Suministro y montaje rejilla acústica CONAIRE SILENTEC-RA CR600 de 1350x596x600
Suministro y montaje de rejilla acústica CONAIRE SILENTEC-RA CR600 de geometría rectangular de dimensiones 1350x596x600, fabricada en acero galvanizado en caliente de 1 mm de espesor calidad DX51D+Z250/275, consta de 3 lamas acústicas que incorpora en su cara interior panel acústico ISOVER NETO de 40 mm de espesor, unido mediante fijación electrosoldada que le proporciona un poder de atenuación acústica en banda de 500 Hz de 21 dB, incluye p.p de accesorios de montaje, incluso certificado de fabricación, otras características en ficha técnica del fabricante.

| Código | Ud | Descripción | Rendimiento | Precio |
|---|---|---|---|---|
| ARAD013 | u | REJLLA ACUSTICA DOBLE 1350x596x600 | 1 | 0 |

**CARAD1350X756X600** u Suministro y montaje rejilla acústica CONAIRE SILENTEC-RA CR600 de 1350x756x600
Suministro y montaje de rejilla acústica CONAIRE SILENTEC-RA CR600 de geometría rectangular de dimensiones 1350x756x600, fabricada en acero galvanizado en caliente de 1 mm de espesor calidad DX51D+Z250/275, consta de 4 lamas acústicas que incorpora en su cara interior panel acústico ISOVER NETO de 40 mm de espesor, unido mediante fijación electrosoldada que le proporciona un poder de atenuación acústica en banda de 500 Hz de 21 dB, incluye p.p de accesorios de montaje, incluso certificado de fabricación, otras características en ficha técnica del fabricante.

| Código | Ud | Descripción | Rendimiento | Precio |
|---|---|---|---|---|
| ARAD014 | u | REJLLA ACUSTICA DOBLE 1350x756x600 | 1 | 0 |

**CARAD1350X917X600** u Suministro y montaje rejilla acústica CONAIRE SILENTEC-RA CR600 de 1350x917x600
Suministro y montaje de rejilla acústica CONAIRE SILENTEC-RA CR600 de geometría rectangular de dimensiones 1350x917x600, fabricada en acero galvanizado en caliente de 1 mm de espesor calidad DX51D+Z250/275, consta de 5 lamas acústicas que incorpora en su cara interior panel acústico ISOVER NETO de 40 mm de espesor, unido mediante fijación electrosoldada que le proporciona un poder de atenuación acústica en banda de 500 Hz de 21 dB, incluye p.p de accesorios de montaje, incluso certificado de fabricación, otras características en ficha técnica del fabricante.

| Código | Ud | Descripción | Rendimiento | Precio |
|---|---|---|---|---|
| ARAD015 | u | REJLLA ACUSTICA DOBLE 1350x917x600 | 1 | 0 |

**CARAD1350X1078X600** u Suministro y montaje rejilla acústica CONAIRE SILENTEC-RA CR600 de 1350x1078x600
Suministro y montaje de rejilla acústica CONAIRE SILENTEC-RA CR600 de geometría rectangular de dimensiones 1350x1078x600, fabricada en acero galvanizado en caliente de 1 mm de espesor calidad DX51D+Z250/275, consta de 6 lamas acústicas que incorpora en su cara interior panel acústico ISOVER NETO de 40 mm de espesor, unido mediante fijación electrosoldada que le proporciona un poder de atenuación acústica en banda de 500 Hz de 21 dB, incluye p.p de accesorios de montaje, incluso certificado de fabricación, otras características en ficha técnica del fabricante.

| Código | Ud | Descripción | Rendimiento | Precio |
|---|---|---|---|---|
| ARAD016 | u | REJLLA ACUSTICA DOBLE 1350x1078x600 | 1 | 0 |

**CARAD1350X1239X600** u Suministro y montaje rejilla acústica CONAIRE SILENTEC-RA CR600 de 1350x1239x600
Suministro y montaje de rejilla acústica CONAIRE SILENTEC-RA CR600 de geometría rectangular de dimensiones 1350x1239x600, fabricada en acero galvanizado en caliente de 1 mm de espesor calidad DX51D+Z250/275, consta de 7 lamas acústicas que incorpora en su cara interior panel acústico ISOVER NETO de 40 mm de espesor, unido mediante fijación electrosoldada que le proporciona un poder de atenuación acústica en banda de 500 Hz de 21 dB, incluye p.p de accesorios de montaje, incluso certificado de fabricación, otras características en ficha técnica del fabricante.

| Código | Ud | Descripción | Rendimiento | Precio |
|---|---|---|---|---|
| ARAD017 | u | REJLLA ACUSTICA DOBLE 1350x1239x600 | 1 | 0 |

**CARAD1350X1400X600** u Suministro y montaje rejilla acústica CONAIRE SILENTEC-RA CR600 de 1350x1400x600
Suministro y montaje de rejilla acústica CONAIRE SILENTEC-RA CR600 de geometría rectangular de dimensiones 1350x1400x600, fabricada en acero galvanizado en caliente de 1 mm de espesor calidad DX51D+Z250/275, consta de 8 lamas acústicas que incorpora en su cara interior panel acústico ISOVER NETO de 40 mm de espesor, unido mediante fijación electrosoldada que le proporciona un poder de atenuación acústica en banda de 500 Hz de 21 dB, incluye p.p de accesorios de montaje, incluso certificado de fabricación, otras características en ficha técnica del fabricante.

| Código | Ud | Descripción | Rendimiento | Precio |
|---|---|---|---|---|
| ARAD018 | u | REJLLA ACUSTICA DOBLE 1350x1400x600 | 1 | 0 |

**CARAD1350X1561X600** u Suministro y montaje rejilla acústica CONAIRE SILENTEC-RA CR600 de 1350x1561x600
Suministro y montaje de rejilla acústica CONAIRE SILENTEC-RA CR600 de geometría rectangular de dimensiones 1350x1561x600, fabricada en acero galvanizado en caliente de 1 mm de espesor calidad DX51D+Z250/275, consta de 9 lamas acústicas que incorpora en su cara interior panel acústico ISOVER NETO de 40 mm de espesor, unido mediante fijación electrosoldada que le proporciona un poder de atenuación acústica en banda de 500 Hz de 21 dB, incluye p.p de accesorios de montaje, incluso certificado de fabricación, otras características en ficha técnica del fabricante.

| Código | Ud | Descripción | Rendimiento | Precio |
|---|---|---|---|---|
| ARAD019 | u | REJLLA ACUSTICA DOBLE 1350x1561x600 | 1 | 0 |

**CARAD1350X1722X600** u Suministro y montaje rejilla acústica CONAIRE SILENTEC-RA CR600 de 1350x1722x600
Suministro y montaje de rejilla acústica CONAIRE SILENTEC-RA CR600 de geometría rectangular de dimensiones 1350x1722x600, fabricada en acero galvanizado en caliente de 1 mm de espesor calidad DX51D+Z250/275, consta de 10 lamas acústicas que incorpora en su cara interior panel acústico ISOVER NETO de 40 mm de espesor, unido mediante fijación electrosoldada que le proporciona un poder de atenuación acústica en banda de 500 Hz de 21 dB, incluye p.p de accesorios de montaje, incluso certificado de fabricación, otras características en ficha técnica del fabricante.

| Código | Ud | Descripción | Rendimiento | Precio |
|---|---|---|---|---|
| ARAD020 | u | REJLLA ACUSTICA DOBLE 1350x1722x600 | 1 | 0 |

**CARAD1350X1883X600** u Suministro y montaje rejilla acústica CONAIRE SILENTEC-RA CR600 de 1350x1883x600
Suministro y montaje de rejilla acústica CONAIRE SILENTEC-RA CR600 de geometría rectangular de dimensiones 1350x1883x600, fabricada en acero galvanizado en caliente de 1 mm de espesor calidad DX51D+Z250/275, consta de 11 lamas acústicas que incorpora en su cara interior panel acústico ISOVER NETO de 40 mm de espesor, unido mediante fijación electrosoldada que le proporciona un poder de atenuación acústica en banda de 500 Hz de 21 dB, incluye p.p de accesorios de montaje, incluso certificado de fabricación, otras características en ficha técnica del fabricante.

| Código | Ud | Descripción | Rendimiento | Precio |
|---|---|---|---|---|
| ARAD021 | u | REJLLA ACUSTICA DOBLE 1350x1883x600 | 1 | 0 |

**CARAD1350X2044X600** u Suministro y montaje rejilla acústica CONAIRE SILENTEC-RA CR600 de 1350x2044x600
Suministro y montaje de rejilla acústica CONAIRE SILENTEC-RA CR600 de geometría rectangular de dimensiones 1350x2044x600, fabricada en acero galvanizado en caliente de 1 mm de espesor calidad DX51D+Z250/275, consta de 12 lamas acústicas que incorpora en su cara interior panel acústico ISOVER NETO de 40 mm de espesor, unido mediante fijación electrosoldada que le proporciona un poder de atenuación acústica en banda de 500 Hz de 21 dB, incluye p.p de accesorios de montaje, incluso certificado de fabricación, otras características en ficha técnica del fabricante.

| Código | Ud | Descripción | Rendimiento | Precio |
|---|---|---|---|---|
| ARAD022 | u | REJLLA ACUSTICA DOBLE 1350x2044x600 | 1 | 0 |

**CARAD2025X596X600** u Suministro y montaje rejilla acústica CONAIRE SILENTEC-RA CR600 de 2025x596x600
Suministro y montaje de rejilla acústica CONAIRE SILENTEC-RA CR600 de geometría rectangular de dimensiones 2025x596x600, fabricada en acero galvanizado en caliente de 1 mm de espesor calidad DX51D+Z250/275, consta de 3 lamas acústicas que incorpora en su cara interior panel acústico ISOVER NETO de 40 mm de espesor, unido mediante fijación electrosoldada que le proporciona un poder de atenuación acústica en banda de 500 Hz de 21 dB, incluye p.p de accesorios de montaje, incluso certificado de fabricación, otras características en ficha técnica del fabricante.

| Código | Ud | Descripción | Rendimiento | Precio |
|---|---|---|---|---|
| ARAD025 | u | REJLLA ACUSTICA DOBLE 2025x596x600 | 1 | 0 |

**CARAD2025X756X600** u Suministro y montaje rejilla acústica CONAIRE SILENTEC-RA CR600 de 2025x756x600
Suministro y montaje de rejilla acústica CONAIRE SILENTEC-RA CR600 de geometría rectangular de dimensiones 2025x756x600, fabricada en acero galvanizado en caliente de 1 mm de espesor calidad DX51D+Z250/275, consta de 4 lamas acústicas que incorpora en su cara interior panel acústico ISOVER NETO de 40 mm de espesor, unido mediante fijación electrosoldada que le proporciona un poder de atenuación acústica en banda de 500 Hz de 21 dB, incluye p.p de accesorios de montaje, incluso certificado de fabricación, otras características en ficha técnica del fabricante.

| Código | Ud | Descripción | Rendimiento | Precio |
|---|---|---|---|---|
| ARAD026 | u | REJLLA ACUSTICA DOBLE 2025x756x600 | 1 | 0 |

**CARAD2025X917X600** u Suministro y montaje rejilla acústica CONAIRE SILENTEC-RA CR600 de 2025x917x600
Suministro y montaje de rejilla acústica CONAIRE SILENTEC-RA CR600 de geometría rectangular de dimensiones 2025x917x600, fabricada en acero galvanizado en caliente de 1 mm de espesor calidad DX51D+Z250/275, consta de 5 lamas acústicas que incorpora en su cara interior panel acústico ISOVER NETO de 40 mm de espesor, unido mediante fijación electrosoldada que le proporciona un poder de atenuación acústica en banda de 500 Hz de 21 dB, incluye p.p de accesorios de montaje, incluso certificado de fabricación, otras características en ficha técnica del fabricante.

| Código | Ud | Descripción | Rendimiento | Precio |
|---|---|---|---|---|
| ARAD027 | u | REJLLA ACUSTICA DOBLE 2025x917x600 | 1 | 0 |

**CARAD2025X1078X600** u Suministro y montaje rejilla acústica CONAIRE SILENTEC-RA CR600 de 2025x1078x600
Suministro y montaje de rejilla acústica CONAIRE SILENTEC-RA CR600 de geometría rectangular de dimensiones 2025x1078x600, fabricada en acero galvanizado en caliente de 1 mm de espesor calidad DX51D+Z250/275, consta de 6 lamas acústicas que incorpora en su cara interior panel acústico ISOVER NETO de 40 mm de espesor, unido mediante fijación electrosoldada que le proporciona un poder de atenuación acústica en banda de 500 Hz de 21 dB, incluye p.p de accesorios de montaje, incluso certificado de fabricación, otras características en ficha técnica del fabricante.

| Código | Ud | Descripción | Rendimiento | Precio |
|---|---|---|---|---|
| ARAD028 | u | REJLLA ACUSTICA DOBLE 2025x1078x600 | 1 | 0 |

**CARAD2025X1239X600** u Suministro y montaje rejilla acústica CONAIRE SILENTEC-RA CR600 de 2025x1239x600
Suministro y montaje de rejilla acústica CONAIRE SILENTEC-RA CR600 de geometría rectangular de dimensiones 2025x1239x600, fabricada en acero galvanizado en caliente de 1 mm de espesor calidad DX51D+Z250/275, consta de 7 lamas acústicas que incorpora en su cara interior panel acústico ISOVER NETO de 40 mm de espesor, unido mediante fijación electrosoldada que le proporciona un poder de atenuación acústica en banda de 500 Hz de 21 dB, incluye p.p de accesorios de montaje, incluso certificado de fabricación, otras características en ficha técnica del fabricante.

| Código | Ud | Descripción | Rendimiento | Precio |
|---|---|---|---|---|
| ARAD029 | u | REJLLA ACUSTICA DOBLE 2025x1239x600 | 1 | 0 |

**CARAD2025X1400X600** u Suministro y montaje rejilla acústica CONAIRE SILENTEC-RA CR600 de 2025x1400x600
Suministro y montaje de rejilla acústica CONAIRE SILENTEC-RA CR600 de geometría rectangular de dimensiones 2025x1400x600, fabricada en acero galvanizado en caliente de 1 mm de espesor calidad DX51D+Z250/275, consta de 8 lamas acústicas que incorpora en su cara interior panel acústico ISOVER NETO de 40 mm de espesor, unido mediante fijación electrosoldada que le proporciona un poder de atenuación acústica en banda de 500 Hz de 21 dB, incluye p.p de accesorios de montaje, incluso certificado de fabricación, otras características en ficha técnica del fabricante.

| Código | Ud | Descripción | Rendimiento | Precio |
|---|---|---|---|---|
| ARAD030 | u | REJLLA ACUSTICA DOBLE 2025x1400x600 | 1 | 0 |

**CARAD2025X1561X600** u Suministro y montaje rejilla acústica CONAIRE SILENTEC-RA CR600 de 2025x1561x600
Suministro y montaje de rejilla acústica CONAIRE SILENTEC-RA CR600 de geometría rectangular de dimensiones 2025x1561x600, fabricada en acero galvanizado en caliente de 1 mm de espesor calidad DX51D+Z250/275, consta de 9 lamas acústicas que incorpora en su cara interior panel acústico ISOVER NETO de 40 mm de espesor, unido mediante fijación electrosoldada que le proporciona un poder de atenuación acústica en banda de 500 Hz de 21 dB, incluye p.p de accesorios de montaje, incluso certificado de fabricación, otras características en ficha técnica del fabricante.

| Código | Ud | Descripción | Rendimiento | Precio |
|---|---|---|---|---|
| ARAD031 | u | REJLLA ACUSTICA DOBLE 2025x1561x600 | 1 | 0 |

**CARAD2025X1722X600** u Suministro y montaje rejilla acústica CONAIRE SILENTEC-RA CR600 de 2025x1722x600
Suministro y montaje de rejilla acústica CONAIRE SILENTEC-RA CR600 de geometría rectangular de dimensiones 2025x1722x600, fabricada en acero galvanizado en caliente de 1 mm de espesor calidad DX51D+Z250/275, consta de 10 lamas acústicas que incorpora en su cara interior panel acústico ISOVER NETO de 40 mm de espesor, unido mediante fijación electrosoldada que le proporciona un poder de atenuación acústica en banda de 500 Hz de 21 dB, incluye p.p de accesorios de montaje, incluso certificado de fabricación, otras características en ficha técnica del fabricante.

| Código | Ud | Descripción | Rendimiento | Precio |
|---|---|---|---|---|
| ARAD033 | u | REJLLA ACUSTICA DOBLE 2025x1722x600 | 1 | 0 |

**CARAD2025X1883X600** u Suministro y montaje rejilla acústica CONAIRE SILENTEC-RA CR600 de 2025x1883x600
Suministro y montaje de rejilla acústica CONAIRE SILENTEC-RA CR600 de geometría rectangular de dimensiones 2025x1883x600, fabricada en acero galvanizado en caliente de 1 mm de espesor calidad DX51D+Z250/275, consta de 11 lamas acústicas que incorpora en su cara interior panel acústico ISOVER NETO de 40 mm de espesor, unido mediante fijación electrosoldada que le proporciona un poder de atenuación acústica en banda de 500 Hz de 21 dB, incluye p.p de accesorios de montaje, incluso certificado de fabricación, otras características en ficha técnica del fabricante.

| Código | Ud | Descripción | Rendimiento | Precio |
|---|---|---|---|---|
| ARAD034 | u | REJLLA ACUSTICA DOBLE 2025x1883x600 | 1 | 0 |

**CARAD2025X2044X600** u Suministro y montaje rejilla acústica CONAIRE SILENTEC-RA CR600 de 2025x2044x600
Suministro y montaje de rejilla acústica CONAIRE SILENTEC-RA CR600 de geometría rectangular de dimensiones 2025x2044x600, fabricada en acero galvanizado en caliente de 1 mm de espesor calidad DX51D+Z250/275, consta de 12 lamas acústicas que incorpora en su cara interior panel acústico ISOVER NETO de 40 mm de espesor, unido mediante fijación electrosoldada que le proporciona un poder de atenuación acústica en banda de 500 Hz de 21 dB, incluye p.p de accesorios de montaje, incluso certificado de fabricación, otras características en ficha técnica del fabricante.

| Código | Ud | Descripción | Rendimiento | Precio |
|---|---|---|---|---|
| ARAD035 | u | REJLLA ACUSTICA DOBLE 2025x2044x600 | 1 | 0 |

**CARAD2700X596X600** u Suministro y montaje rejilla acústica CONAIRE SILENTEC-RA CR600 de 2700x596x600
Suministro y montaje de rejilla acústica CONAIRE SILENTEC-RA CR600 de geometría rectangular de dimensiones 2700x596x600, fabricada en acero galvanizado en caliente de 1 mm de espesor calidad DX51D+Z250/275, consta de 3 lamas acústicas que incorpora en su cara interior panel acústico ISOVER NETO de 40 mm de espesor, unido mediante fijación electrosoldada que le proporciona un poder de atenuación acústica en banda de 500 Hz de 21 dB, incluye p.p de accesorios de montaje, incluso certificado de fabricación, otras características en ficha técnica del fabricante.

| Código | Ud | Descripción | Rendimiento | Precio |
|---|---|---|---|---|
| ARAD037 | u | REJLLA ACUSTICA DOBLE 2700x596x600 | 1 | 0 |

**CARAD2700X756X600** u Suministro y montaje rejilla acústica CONAIRE SILENTEC-RA CR600 de 2700x756x600
Suministro y montaje de rejilla acústica CONAIRE SILENTEC-RA CR600 de geometría rectangular de dimensiones 2700x756x600, fabricada en acero galvanizado en caliente de 1 mm de espesor calidad DX51D+Z250/275, consta de 4 lamas acústicas que incorpora en su cara interior panel acústico ISOVER NETO de 40 mm de espesor, unido mediante fijación electrosoldada que le proporciona un poder de atenuación acústica en banda de 500 Hz de 21 dB, incluye p.p de accesorios de montaje, incluso certificado de fabricación, otras características en ficha técnica del fabricante.

| Código | Ud | Descripción | Rendimiento | Precio |
|---|---|---|---|---|
| ARAD038 | u | REJLLA ACUSTICA DOBLE 2700x756x600 | 1 | 0 |

**CARAD2700X917X600** u Suministro y montaje rejilla acústica CONAIRE SILENTEC-RA CR600 de 2700x917x600
Suministro y montaje de rejilla acústica CONAIRE SILENTEC-RA CR600 de geometría rectangular de dimensiones 2700x917x600, fabricada en acero galvanizado en caliente de 1 mm de espesor calidad DX51D+Z250/275, consta de 5 lamas acústicas acabado interior con cara interior ISOVER NETO de 40 mm de espesor, unido mediante fijación electrosoldada que le proporciona un poder de atenuación acústica en banda de 500 Hz de 21 dB, incluye p.p de accesorios de montaje, incluso certificado de fabricación, otras características en ficha técnica del fabricante.

| Código | Ud | Descripción | Rendimiento | Precio |
|---|---|---|---|---|
| ARAD039 | u | REJLLA ACUSTICA DOBLE 2700x917x600 | 1 | 0 |

**CARAD2700X1078X600** u Suministro y montaje rejilla acústica CONAIRE SILENTEC-RA CR600 de 2700x1078x600
Suministro y montaje de rejilla acústica CONAIRE SILENTEC-RA CR600 de geometría rectangular de dimensiones 2700x1078x600, fabricada en acero galvanizado en caliente de 1 mm de espesor calidad DX51D+Z250/275, consta de 6 lamas acústicas que incorpora en su cara interior panel acústico ISOVER NETO de 40 mm de espesor, unido mediante fijación electrosoldada que le proporciona un poder de atenuación acústica en banda de 500 Hz de 21 dB, incluye p.p de accesorios de montaje, incluso certificado de fabricación, otras características en ficha técnica del fabricante.

| Código | Ud | Descripción | Rendimiento | Precio |
|---|---|---|---|---|
| ARAD040 | u | REJLLA ACUSTICA DOBLE 2700x1078x600 | 1 | 0 |

**CARAD2700X1239X600** u Suministro y montaje rejilla acústica CONAIRE SILENTEC-RA CR600 de 2700x1239x600
Suministro y montaje de rejilla acústica CONAIRE SILENTEC-RA CR600 de geometría rectangular de dimensiones 2700x1239x600, fabricada en acero galvanizado en caliente de 1 mm de espesor calidad DX51D+Z250/275, consta de 7 lamas acústicas que incorpora en su cara interior panel acústico ISOVER NETO de 40 mm de espesor, unido mediante fijación electrosoldada que le proporciona un poder de atenuación acústica en banda de 500 Hz de 21 dB, incluye p.p de accesorios de montaje, incluso certificado de fabricación, otras características en ficha técnica del fabricante.

| Código | Ud | Descripción | Rendimiento | Precio |
|---|---|---|---|---|
| ARAD041 | u | REJLLA ACUSTICA DOBLE 2700x1239x600 | 1 | 0 |

**CARAD2700X1400X600** u Suministro y montaje rejilla acústica CONAIRE SILENTEC-RA CR600 de 2700x1400x600
Suministro y montaje de rejilla acústica CONAIRE SILENTEC-RA CR600 de geometría rectangular de dimensiones 2700x1400x600, fabricada en acero galvanizado en caliente de 1 mm de espesor calidad DX51D+Z250/275, consta de 8 lamas acústicas que incorpora en su cara interior panel acústico ISOVER NETO de 40 mm de espesor, unido mediante fijación electrosoldada que le proporciona un poder de atenuación acústica en banda de 500 Hz de 21 dB, incluye p.p de accesorios de montaje, incluso certificado de fabricación, otras características en ficha técnica del fabricante.

| Código | Ud | Descripción | Rendimiento | Precio |
|---|---|---|---|---|
| ARAD042 | u | REJLLA ACUSTICA DOBLE 2700x1400x600 | 1 | 0 |

**CARAD2700X1561X600** u Suministro y montaje rejilla acústica CONAIRE SILENTEC-RA CR600 de 2700x1561x600
Suministro y montaje de rejilla acústica CONAIRE SILENTEC-RA CR600 de geometría rectangular de dimensiones 2700x1561x600, fabricada en acero galvanizado en caliente de 1 mm de espesor calidad DX51D+Z250/275, consta de 9 lamas acústicas que incorpora en su cara interior panel acústico ISOVER NETO de 40 mm de espesor, unido mediante fijación electrosoldada que le proporciona un poder de atenuación acústica en banda de 500 Hz de 21 dB, incluye p.p de accesorios de montaje, incluso certificado de fabricación, otras características en ficha técnica del fabricante.

| Código | Ud | Descripción | Rendimiento | Precio |
|---|---|---|---|---|
| ARAD043 | u | REJLLA ACUSTICA DOBLE 2700x1561x600 | 1 | 0 |

**CARAD2700X1722X600** u Suministro y montaje rejilla acústica CONAIRE SILENTEC-RA CR600 de 2700x1722x600
Suministro y montaje de rejilla acústica CONAIRE SILENTEC-RA CR600 de geometría rectangular de dimensiones 2700x1722x600, fabricada en acero galvanizado en caliente de 1 mm de espesor calidad DX51D+Z250/275, consta de 10 lamas acústicas que incorpora en su cara interior panel acústico ISOVER NETO de 40 mm de espesor, unido mediante fijación electrosoldada que le proporciona un poder de atenuación acústica en banda de 500 Hz de 21 dB, incluye p.p de accesorios de montaje, incluso certificado de fabricación, otras características en ficha técnica del fabricante.

| Código | Ud | Descripción | Rendimiento | Precio |
|---|---|---|---|---|
| ARAD044 | u | REJLLA ACUSTICA DOBLE 2700x1722x600 | 1 | 0 |

**CARAD2700X1883X600** u Suministro y montaje rejilla acústica CONAIRE SILENTEC-RA CR600 de 2700x1883x600
Suministro y montaje de rejilla acústica CONAIRE SILENTEC-RA CR600 de geometría rectangular de dimensiones 2700x1883x600, fabricada en acero galvanizado en caliente de 1 mm de espesor calidad DX51D+Z250/275, consta de 11 lamas acústicas que incorpora en su cara interior panel acústico ISOVER NETO de 40 mm de espesor, unido mediante fijación electrosoldada que le proporciona un poder de atenuación acústica en banda de 500 Hz de 21 dB, incluye p.p de accesorios de montaje, incluso certificado de fabricación, otras características en ficha técnica del fabricante.

| Código | Ud | Descripción | Rendimiento | Precio |
|---|---|---|---|---|
| ARAD045 | u | REJLLA ACUSTICA DOBLE 2700x1883x600 | 1 | 0 |

**CARAD2700X2044X600** u Suministro y montaje rejilla acústica CONAIRE SILENTEC-RA CR600 de 2700x2044x600
Suministro y montaje de rejilla acústica CONAIRE SILENTEC-RA CR600 de geometría rectangular de dimensiones 2700x2044x600, fabricada en acero galvanizado en caliente de 1 mm de espesor calidad DX51D+Z250/275, consta de 12 lamas acústicas que incorpora en su cara interior panel acústico ISOVER NETO de 40 mm de espesor, unido mediante fijación electrosoldada que le proporciona un poder de atenuación acústica en banda de 500 Hz de 21 dB, incluye p.p de accesorios de montaje, incluso certificado de fabricación, otras características en ficha técnica del fabricante.

| Código | Ud | Descripción | Rendimiento | Precio |
|---|---|---|---|---|
| ARAD046 | u | REJLLA ACUSTICA DOBLE 2700x2044x600 | 1 | 0 |

###### 0408010202 GEOMETRIA CIRCULAR

##### 040802 CERRAMIENTOS ACUSTICOS

###### 04080201 CERRAMIENTOS

**P04CA1200** m² Cerramiento acustico de 1200 mm de altura, realizada con paneles modulares de 60 cm de ancho
Suministro y montaje de cerramiento acústico CONAIRE Mod. ACUTEC G-80 ST de 1200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 (material) | 0.288 | 0 |
| PANREMINF1800 | u | UPN 2 MM INFERIOR L=1830 (material) | 0.144 | 0 |
| PANREMSUP1800 | u | UPN 3 MM SUPERIOR L=1830 (material) | 0.144 | 0 |
| PAN802025 | u | PANEL ACUSTICO 80 MM L=2025 (material) | 0.144 | 0 |
| PANREMINF2025 | u | UPN 2 MM INFERIOR L=2055 (material) | 0.072 | 0 |
| PANREMSUP2025 | u | UPN 3 MM SUPERIOR L=2055 (material) | 0.072 | 0 |
| PAN802250 | u | PANEL ACUSTICO 80 MM L=2250 (material) | 0.288 | 0 |
| PANREMINF2250 | u | UPN 2 MM INFERIOR L=2280 (material) | 0.144 | 0 |
| PANREMSUP2250 | u | UPN 3 MM SUPERIOR L=2280 (material) | 0.144 | 0 |
| PAN802700 | u | PANEL ACUSTICO 80 MM L=2700 (material) | 0.096 | 0 |
| PANREMINF2700 | u | UPN 2 MM INFERIOR L=2780 (material) | 0.048 | 0 |
| PANREMSUP2700 | u | UPN 3 MM SUPERIOR L=2730 (material) | 0.048 | 0 |
| PANESQUINA1200 | u | PILAR ESQUINA e=2 mm L=1200 CON PLACA (material) | 0.096 | 0 |
| PANH21200 | u | PILAR H DE 2 MM L=1200 MM CON PLACA (material) | 0.264 | 0 |
| PANUPN1200 | u | PILAR UPN e=2 mm L=1200 (material) | 0.048 | 0 |
| PANARRSHS60 | ml | ARRIOSTRAMIENTO SHS60.3 PINTADO (material) | 0.192 | 0 |
| PANEMBALAJE | m² | EMBALAJE CARTON MAS PLÁSTICO (material) | 1 | 0 |

**P04CA1200PINT** m² Cerramiento acústico de 1200 mm de altura, realizado con paneles modulares de 60 cm de ancho, pintado
Suministro y montaje de cerramiento acústico CONAIRE Mod. ACUTEC G-80 ST de 1200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO (material) | 0.288 | 0 |
| PANREMINF1800 | u | UPN 2 MM INFERIOR L=1830 | 0.144 | 0 |
| PANREMSUP1800 | u | UPN 3 MM SUPERIOR L=1830 | 0.144 | 0 |
| PAN80PINTADO2025 | u | PANEL ACUSTICO 80 MM L=2025 PINTADO (material) | 0.144 | 0 |
| PANREMINF2025 | u | UPN 2 MM INFERIOR L=2055 | 0.072 | 0 |
| PANREMSUP2025 | u | UPN 3 MM SUPERIOR L=2055 | 0.072 | 0 |
| PAN80PINTADO2250 | u | PANEL ACUSTICO 80 MM L=2250 PINTADO (material) | 0.288 | 0 |
| PANREMINF2250 | u | UPN 2 MM INFERIOR L=2280 | 0.144 | 0 |
| PANREMSUP2250 | u | UPN 3 MM SUPERIOR L=2280 | 0.144 | 0 |
| PAN80PINTADO2700 | u | PANEL ACUSTICO 80 MM L=2700 PINTADO (material) | 0.096 | 0 |
| PANREMINF2700 | u | UPN 2 MM INFERIOR L=2780 | 0.048 | 0 |
| PANREMSUP2700 | u | UPN 3 MM SUPERIOR L=2730 | 0.048 | 0 |
| PANESQUINA1200 | u | PILAR ESQUINA e=2 mm L=1200 CON PLACA | 0.096 | 0 |
| PANH21200 | u | PILAR H DE 2 MM L=1200 MM CON PLACA | 0.264 | 0 |
| PANUPN1200 | u | PILAR UPN e=2 mm L=1200 | 0.048 | 0 |
| PANARRSHS60 | ml | ARRIOSTRAMIENTO SHS60.3 PINTADO | 0.192 | 0 |
| PANEMBALAJE | m² | EMBALAJE CARTON MAS PLÁSTICO | 1 | 0 |

**P04CA1800** m² Cerramiento acústico de 1800 mm de altura, realizado con paneles modulares de 60 cm de ancho
Suministro y montaje de cerramiento acústico CONAIRE Mod. ACUTEC G-80 ST de 1800 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 | 0.288 | 0 |
| PANREMINF1800 | u | UPN 2 MM INFERIOR L=1830 | 0.096 | 0 |
| PANREMSUP1800 | u | UPN 3 MM SUPERIOR L=1830 | 0.096 | 0 |
| PAN802025 | u | PANEL ACUSTICO 80 MM L=2025 | 0.144 | 0 |
| PANREMINF2025 | u | UPN 2 MM INFERIOR L=2055 | 0.048 | 0 |
| PANREMSUP2025 | u | UPN 3 MM SUPERIOR L=2055 | 0.048 | 0 |
| PAN802250 | u | PANEL ACUSTICO 80 MM L=2250 | 0.288 | 0 |
| PANREMINF2250 | u | UPN 2 MM INFERIOR L=2280 | 0.096 | 0 |
| PANREMSUP2250 | u | UPN 3 MM SUPERIOR L=2280 | 0.096 | 0 |
| PAN802700 | u | PANEL ACUSTICO 80 MM L=2700 | 0.096 | 0 |
| PANREMINF2700 | u | UPN 2 MM INFERIOR L=2780 | 0.032 | 0 |
| PANREMSUP2700 | u | UPN 3 MM SUPERIOR L=2730 | 0.064 | 0 |
| PANESQUINA1800 | u | PILAR ESQUINA e=2 mm L=1800 CON PLACA (material) | 0.064 | 0 |
| PANH21800 | u | PILAR H DE 2 MM L=1800 MM CON PLACA (material) | 0.176 | 0 |
| PANUPN1800 | u | PILAR UPN e=2 mm L=1800 (material) | 0.032 | 0 |
| PANARRSHS60 | ml | ARRIOSTRAMIENTO SHS60.3 PINTADO | 0.128 | 0 |
| PANEMBALAJE | m² | EMBALAJE CARTON MAS PLÁSTICO | 1 | 0 |

**P04CA1800PINT** m² Cerramiento acústico de 1800 mm de altura, realizado con paneles modulares de 60 cm de ancho, pintado
Suministro y montaje de cerramiento acústico CONAIRE Mod. ACUTEC G-80 ST de 1800 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO | 0.288 | 0 |
| PANREMINF1800 | u | UPN 2 MM INFERIOR L=1830 | 0.096 | 0 |
| PANREMSUP1800 | u | UPN 3 MM SUPERIOR L=1830 | 0.096 | 0 |
| PAN80PINTADO2025 | u | PANEL ACUSTICO 80 MM L=2025 PINTADO | 0.144 | 0 |
| PANREMINF2025 | u | UPN 2 MM INFERIOR L=2055 | 0.048 | 0 |
| PANREMSUP2025 | u | UPN 3 MM SUPERIOR L=2055 | 0.048 | 0 |
| PAN80PINTADO2250 | u | PANEL ACUSTICO 80 MM L=2250 PINTADO | 0.288 | 0 |
| PANREMINF2250 | u | UPN 2 MM INFERIOR L=2280 | 0.096 | 0 |
| PANREMSUP2250 | u | UPN 3 MM SUPERIOR L=2280 | 0.096 | 0 |
| PAN80PINTADO2700 | u | PANEL ACUSTICO 80 MM L=2700 PINTADO | 0.096 | 0 |
| PANREMINF2700 | u | UPN 2 MM INFERIOR L=2780 | 0.032 | 0 |
| PANREMSUP2700 | u | UPN 3 MM SUPERIOR L=2730 | 0.064 | 0 |
| PANESQUINA1800 | u | PILAR ESQUINA e=2 mm L=1800 CON PLACA | 0.064 | 0 |
| PANH21800 | u | PILAR H DE 2 MM L=1800 MM CON PLACA | 0.176 | 0 |
| PANUPN1800 | u | PILAR UPN e=2 mm L=1800 | 0.032 | 0 |
| PANARRSHS60 | ml | ARRIOSTRAMIENTO SHS60.3 PINTADO | 0.128 | 0 |
| PANEMBALAJE | m² | EMBALAJE CARTON MAS PLÁSTICO | 1 | 0 |

**P04CA2400** m² Cerramiento acústico de 2400 mm de altura, realizado con paneles modulares de 60 cm de ancho
Suministro y montaje de cerramiento acústico CONAIRE Mod. ACUTEC G-80 ST de 2400 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN80900 | u | PANEL ACUSTICO 80 MM L=900 (material) | 0.012 | 0 |
| PANREMSUP1350 | u | UPN 3 MM SUPERIOR L=1380 (material) | 0.012 | 0 |
| PAN801800 | u | PANEL ACUSTICO 80 MM L=1800 | 0.288 | 0 |
| PANREMINF1800 | u | UPN 2 MM INFERIOR L=1830 | 0.072 | 0 |
| PANREMSUP1800 | u | UPN 3 MM SUPERIOR L=1830 | 0.072 | 0 |
| PAN802025 | u | PANEL ACUSTICO 80 MM L=2025 | 0.144 | 0 |
| PANREMINF2025 | u | UPN 2 MM INFERIOR L=2055 | 0.036 | 0 |
| PANREMSUP2025 | u | UPN 3 MM SUPERIOR L=2055 | 0.036 | 0 |
| PAN802250 | u | PANEL ACUSTICO 80 MM L=2250 | 0.288 | 0 |
| PANREMINF2250 | u | UPN 2 MM INFERIOR L=2280 | 0.072 | 0 |
| PANREMSUP2250 | u | UPN 3 MM SUPERIOR L=2280 | 0.072 | 0 |
| PAN802700 | u | PANEL ACUSTICO 80 MM L=2700 | 0.096 | 0 |
| PANREMINF2700 | u | UPN 2 MM INFERIOR L=2780 | 0.024 | 0 |
| PANREMSUP2700 | u | UPN 3 MM SUPERIOR L=2730 | 0.024 | 0 |
| PANESQUINA2400 | u | PILAR ESQUINA e=2 mm L=2400 CON PLACA (material) | 0.048 | 0 |
| PANH22400 | u | PILAR H DE 2 MM L=1800 MM CON PLACA (material) | 0.132 | 0 |
| PANUPN2400 | u | PILAR UPN e=2 mm L=2400 (material) | 0.024 | 0 |
| PANARRSHS60 | ml | ARRIOSTRAMIENTO SHS60.3 PINTADO | 0.096 | 0 |
| PANPUNTAL | u | PERFIL SHS 50.3 REFUERZO CON PLACA (material) | 0.204 | 0 |
| PANEMBALAJE | m² | EMBALAJE CARTON MAS PLÁSTICO | 1 | 0 |

**P04CA2400PINT** m² Cerramiento acústico de 2400 mm de altura, realizado con paneles modulares de 60 cm de ancho, pintado
Suministro y montaje de cerramiento acústico CONAIRE Mod. ACUTEC G-80 ST de 2400 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO900 | u | PANEL ACUSTICO 80 MM PINTADO L=900 (material) | 0.012 | 0 |
| PANREMSUP1350 | u | UPN 3 MM SUPERIOR L=1380 | 0.012 | 0 |
| PAN80PINTADO1800 | u | PANEL ACUSTICO 80 MM L=1800 PINTADO | 0.288 | 0 |
| PANREMINF1800 | u | UPN 2 MM INFERIOR L=1830 | 0.072 | 0 |
| PANREMSUP1800 | u | UPN 3 MM SUPERIOR L=1830 | 0.072 | 0 |
| PAN80PINTADO2025 | u | PANEL ACUSTICO 80 MM L=2025 PINTADO | 0.144 | 0 |
| PANREMINF2025 | u | UPN 2 MM INFERIOR L=2055 | 0.036 | 0 |
| PANREMSUP2025 | u | UPN 3 MM SUPERIOR L=2055 | 0.036 | 0 |
| PAN80PINTADO2250 | u | PANEL ACUSTICO 80 MM L=2250 PINTADO | 0.288 | 0 |
| PANREMINF2250 | u | UPN 2 MM INFERIOR L=2280 | 0.072 | 0 |
| PANREMSUP2250 | u | UPN 3 MM SUPERIOR L=2280 | 0.072 | 0 |
| PAN80PINTADO2700 | u | PANEL ACUSTICO 80 MM L=2700 PINTADO | 0.096 | 0 |
| PANREMINF2700 | u | UPN 2 MM INFERIOR L=2780 | 0.024 | 0 |
| PANREMSUP2700 | u | UPN 3 MM SUPERIOR L=2730 | 0.024 | 0 |
| PANESQUINA2400 | u | PILAR ESQUINA e=2 mm L=2400 CON PLACA | 0.048 | 0 |
| PANH22400 | u | PILAR H DE 2 MM L=1800 MM CON PLACA | 0.132 | 0 |
| PANUPN2400 | u | PILAR UPN e=2 mm L=2400 | 0.024 | 0 |
| PANARRSHS60 | ml | ARRIOSTRAMIENTO SHS60.3 PINTADO | 0.096 | 0 |
| PANPUNTAL | u | PERFIL SHS 50.3 REFUERZO CON PLACA | 0.204 | 0 |
| PANEMBALAJE | m² | EMBALAJE CARTON MAS PLÁSTICO | 1 | 0 |

**P04CA3000** m² Cerramiento acústico de 3000 mm de altura, realizado con paneles modulares de 60 cm de ancho
Suministro y montaje de cerramiento acústico CONAIRE Mod. ACUTEC G-80 ST de 3000 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN80900 | u | PANEL ACUSTICO 80 MM L=900 | 0.019 | 0 |
| PANREMSUP1350 | u | UPN 3 MM SUPERIOR L=1380 | 0.01 | 0 |
| PAN801800 | u | PANEL ACUSTICO 80 MM L=1800 | 0.288 | 0 |
| PANREMINF1800 | u | UPN 2 MM INFERIOR L=1830 | 0.058 | 0 |
| PANREMSUP1800 | u | UPN 3 MM SUPERIOR L=1830 | 0.058 | 0 |
| PAN802025 | u | PANEL ACUSTICO 80 MM L=2025 | 0.144 | 0 |
| PANREMINF2025 | u | UPN 2 MM INFERIOR L=2055 | 0.029 | 0 |
| PANREMSUP2025 | u | UPN 3 MM SUPERIOR L=2055 | 0.029 | 0 |
| PAN802250 | u | PANEL ACUSTICO 80 MM L=2250 | 0.29 | 0 |
| PANREMINF2250 | u | UPN 2 MM INFERIOR L=2280 | 0.058 | 0 |
| PANREMSUP2250 | u | UPN 3 MM SUPERIOR L=2280 | 0.058 | 0 |
| PAN802700 | u | PANEL ACUSTICO 80 MM L=2700 | 0.096 | 0 |
| PANREMINF2700 | u | UPN 2 MM INFERIOR L=2780 | 0.019 | 0 |
| PANREMSUP2700 | u | UPN 3 MM SUPERIOR L=2730 | 0.019 | 0 |
| PANESQUINA3000 | u | PILAR ESQUINA e=3 mm L=3000 CON PLACA (material) | 0.038 | 0 |
| PANH23000 | u | PILAR H DE 2 MM L=3000 MM CON PLACA (material) | 0.106 | 0 |
| PANUPN3000 | u | PILAR UPN e=3 mm L=3000 (material) | 0.019 | 0 |
| PANARRSHS60 | ml | ARRIOSTRAMIENTO SHS60.3 PINTADO | 0.077 | 0 |
| PANPUNTAL | u | PERFIL SHS 50.3 REFUERZO CON PLACA | 0.164 | 0 |
| PANEMBALAJE | m² | EMBALAJE CARTON MAS PLÁSTICO | 1 | 0 |

**P04CA3000PINT** m² Cerramiento acústico de 3000 mm de altura, realizado con paneles modulares de 60 cm de ancho, pintado
Suministro y montaje de cerramiento acústico CONAIRE Mod. ACUTEC G-80 ST de 3000 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO900 | u | PANEL ACUSTICO 80 MM PINTADO L=900 | 0.019 | 0 |
| PANREMSUP1350 | u | UPN 3 MM SUPERIOR L=1380 | 0.01 | 0 |
| PAN80PINTADO1800 | u | PANEL ACUSTICO 80 MM L=1800 PINTADO | 0.289 | 0 |
| PANREMINF1800 | u | UPN 2 MM INFERIOR L=1830 | 0.058 | 0 |
| PANREMSUP1800 | u | UPN 3 MM SUPERIOR L=1830 | 0.058 | 0 |
| PAN80PINTADO2025 | u | PANEL ACUSTICO 80 MM L=2025 PINTADO | 0.144 | 0 |
| PANREMINF2025 | u | UPN 2 MM INFERIOR L=2055 | 0.029 | 0 |
| PANREMSUP2025 | u | UPN 3 MM SUPERIOR L=2055 | 0.029 | 0 |
| PAN80PINTADO2250 | u | PANEL ACUSTICO 80 MM L=2250 PINTADO | 0.289 | 0 |
| PANREMINF2250 | u | UPN 2 MM INFERIOR L=2280 | 0.058 | 0 |
| PANREMSUP2250 | u | UPN 3 MM SUPERIOR L=2280 | 0.058 | 0 |
| PAN80PINTADO2700 | u | PANEL ACUSTICO 80 MM L=2700 PINTADO | 0.096 | 0 |
| PANREMINF2700 | u | UPN 2 MM INFERIOR L=2780 | 0.019 | 0 |
| PANREMSUP2700 | u | UPN 3 MM SUPERIOR L=2730 | 0.019 | 0 |
| PANESQUINA3000 | u | PILAR ESQUINA e=3 mm L=3000 CON PLACA | 0.038 | 0 |
| PANH23000 | u | PILAR H DE 2 MM L=3000 MM CON PLACA | 0.106 | 0 |
| PANUPN3000 | u | PILAR UPN e=3 mm L=3000 | 0.019 | 0 |
| PANARRSHS60 | ml | ARRIOSTRAMIENTO SHS60.3 PINTADO | 0.077 | 0 |
| PANPUNTAL | u | PERFIL SHS 50.3 REFUERZO CON PLACA | 0.164 | 0 |
| PANEMBALAJE | m² | EMBALAJE CARTON MAS PLÁSTICO | 1 | 0 |

**P04CA3600** m² Cerramiento acústico de 3600 mm de altura, realizado con paneles modulares de 60 cm de ancho
Suministro y montaje de cerramiento acústico CONAIRE Mod. ACUTEC G-80 ST de 3600 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN80900 | u | PANEL ACUSTICO 80 MM L=900 | 0.024 | 0 |
| PANREMSUP1350 | u | UPN 3 MM SUPERIOR L=1380 | 0.008 | 0 |
| PAN801800 | u | PANEL ACUSTICO 80 MM L=1800 | 0.289 | 0 |
| PANREMINF1800 | u | UPN 2 MM INFERIOR L=1830 | 0.048 | 0 |
| PANREMSUP1800 | u | UPN 3 MM SUPERIOR L=1830 | 0.048 | 0 |
| PAN802025 | u | PANEL ACUSTICO 80 MM L=2025 | 0.144 | 0 |
| PANREMINF2025 | u | UPN 2 MM INFERIOR L=2055 | 0.024 | 0 |
| PANREMSUP2025 | u | UPN 3 MM SUPERIOR L=2055 | 0.024 | 0 |
| PAN802250 | u | PANEL ACUSTICO 80 MM L=2250 | 0.289 | 0 |
| PANREMINF2250 | u | UPN 2 MM INFERIOR L=2280 | 0.048 | 0 |
| PANREMSUP2250 | u | UPN 3 MM SUPERIOR L=2280 | 0.048 | 0 |
| PAN802700 | u | PANEL ACUSTICO 80 MM L=2700 | 0.096 | 0 |
| PANREMINF2700 | u | UPN 2 MM INFERIOR L=2780 | 0.016 | 0 |
| PANREMSUP2700 | u | UPN 3 MM SUPERIOR L=2730 | 0.032 | 0 |
| PANESQUINA3600 | u | PILAR ESQUINA e=3 mm L=3600 CON PLACA (material) | 0.032 | 0 |
| PANHEA1003600 | u | HEA100 CON PLACA L=3600 (material) | 0.088 | 0 |
| PANPLACABASEHEA | u | PLACA DE BASE PILAR HEA 200X200X10 (material) | 0.088 | 0 |
| PANUPN3600 | u | PILAR UPN e=3 mm L=3600 (material) | 0.016 | 0 |
| PANARRSHS60 | ml | ARRIOSTRAMIENTO SHS60.3 PINTADO | 0.064 | 0 |
| PANPUNTAL | u | PERFIL SHS 50.3 REFUERZO CON PLACA | 0.136 | 0 |
| PANEMBALAJE | m² | EMBALAJE CARTON MAS PLÁSTICO | 1 | 0 |

**P04CA3600PINT** m² Cerramiento acústico de 3600 mm de altura, realizado con paneles modulares de 60 cm de ancho, pintado
Suministro y montaje de cerramiento acústico CONAIRE Mod. ACUTEC G-80 ST de 3600 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO900 | u | PANEL ACUSTICO 80 MM PINTADO L=900 | 0.024 | 0 |
| PANREMSUP1350 | u | UPN 3 MM SUPERIOR L=1380 | 0.008 | 0 |
| PAN80PINTADO1800 | u | PANEL ACUSTICO 80 MM L=1800 PINTADO | 0.289 | 0 |
| PANREMINF1800 | u | UPN 2 MM INFERIOR L=1830 | 0.048 | 0 |
| PANREMSUP1800 | u | UPN 3 MM SUPERIOR L=1830 | 0.048 | 0 |
| PAN80PINTADO2025 | u | PANEL ACUSTICO 80 MM L=2025 PINTADO | 0.144 | 0 |
| PANREMINF2025 | u | UPN 2 MM INFERIOR L=2055 | 0.024 | 0 |
| PANREMSUP2025 | u | UPN 3 MM SUPERIOR L=2055 | 0.024 | 0 |
| PAN80PINTADO2250 | u | PANEL ACUSTICO 80 MM L=2250 PINTADO | 0.289 | 0 |
| PANREMINF2250 | u | UPN 2 MM INFERIOR L=2280 | 0.048 | 0 |
| PAN80PINTADO2700 | u | PANEL ACUSTICO 80 MM L=2700 PINTADO | 0.096 | 0 |
| PANREMINF2700 | u | UPN 2 MM INFERIOR L=2780 | 0.016 | 0 |
| PANREMSUP2700 | u | UPN 3 MM SUPERIOR L=2730 | 0.016 | 0 |
| PANESQUINA3600 | u | PILAR ESQUINA e=3 mm L=3600 CON PLACA | 0.032 | 0 |
| PANHEA1003600 | u | HEA100 CON PLACA L=3600 | 0.088 | 0 |
| PANPLACABASEHEA | u | PLACA DE BASE PILAR HEA 200X200X10 | 0.088 | 0 |
| PANUPN3600 | u | PILAR UPN e=3 mm L=3600 | 0.016 | 0 |
| PANARRSHS60 | ml | ARRIOSTRAMIENTO SHS60.3 PINTADO | 0.064 | 0 |
| PANPUNTAL | u | PERFIL SHS 50.3 REFUERZO CON PLACA | 0.136 | 0 |
| PANEMBALAJE | m² | EMBALAJE CARTON MAS PLÁSTICO | 1 | 0 |

**P04CA4200** m² Cerramiento acústico de 4200 mm de altura, realizado con paneles modulares de 60 cm de ancho
Suministro y montaje de cerramiento acústico CONAIRE Mod. ACUTEC G-80 ST de 4200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN80900 | u | PANEL ACUSTICO 80 MM L=900 | 0.027 | 0 |
| PANREMSUP1350 | u | UPN 3 MM SUPERIOR L=1380 | 0.007 | 0 |
| PAN801800 | u | PANEL ACUSTICO 80 MM L=1800 | 0.289 | 0 |
| PANREMINF1800 | u | UPN 2 MM INFERIOR L=1830 | 0.041 | 0 |
| PANREMSUP1800 | u | UPN 3 MM SUPERIOR L=1830 | 0.041 | 0 |
| PAN802025 | u | PANEL ACUSTICO 80 MM L=2025 | 0.144 | 0 |
| PANREMINF2025 | u | UPN 2 MM INFERIOR L=2055 | 0.021 | 0 |
| PANREMSUP2025 | u | UPN 3 MM SUPERIOR L=2055 | 0.021 | 0 |
| PAN802250 | u | PANEL ACUSTICO 80 MM L=2250 | 0.289 | 0 |
| PANREMINF2250 | u | UPN 2 MM INFERIOR L=2280 | 0.041 | 0 |
| PANREMSUP2250 | u | UPN 3 MM SUPERIOR L=2280 | 0.041 | 0 |
| PAN802700 | u | PANEL ACUSTICO 80 MM L=2700 | 0.096 | 0 |
| PANREMINF2700 | u | UPN 2 MM INFERIOR L=2780 | 0.014 | 0 |
| PANREMSUP2700 | u | UPN 3 MM SUPERIOR L=2730 | 0.014 | 0 |
| PANESQUINA4200 | u | PILAR ESQUINA e=6 mm L=4200 CON PLACA (material) | 0.027 | 0 |
| PANHEA1004200 | u | HEA100 SIN PLACA L=4200 (material) | 0.076 | 0 |
| PANPLACABASEHEA | u | PLACA DE BASE PILAR HEA 200X200X10 | 0.076 | 0 |
| PANUPN4200 | u | PILAR UPN e=3 mm L=4200 (material) | 0.014 | 0 |
| PANARRSHS60 | ml | ARRIOSTRAMIENTO SHS60.3 PINTADO | 0.055 | 0 |
| PANPUNTAL | u | PERFIL SHS 50.3 REFUERZO CON PLACA | 0.117 | 0 |
| PANEMBALAJE | m² | EMBALAJE CARTON MAS PLÁSTICO | 1 | 0 |

**P04CA4200PINT** m² Cerramiento acústico de 4200 mm de altura, realizado con paneles modulares de 60 cm de ancho, pintado
Suministro y montaje de cerramiento acústico CONAIRE Mod. ACUTEC G-80 ST de 4200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO900 | u | PANEL ACUSTICO 80 MM PINTADO L=900 | 0.027 | 0 |
| PANREMSUP1350 | u | UPN 3 MM SUPERIOR L=1380 | 0.007 | 0 |
| PAN80PINTADO1800 | u | PANEL ACUSTICO 80 MM L=1800 PINTADO | 0.289 | 0 |
| PANREMINF1800 | u | UPN 2 MM INFERIOR L=1830 | 0.041 | 0 |
| PANREMSUP1800 | u | UPN 3 MM SUPERIOR L=1830 | 0.041 | 0 |
| PAN80PINTADO2025 | u | PANEL ACUSTICO 80 MM L=2025 PINTADO | 0.144 | 0 |
| PANREMINF2025 | u | UPN 2 MM INFERIOR L=2055 | 0.021 | 0 |
| PANREMSUP2025 | u | UPN 3 MM SUPERIOR L=2055 | 0.021 | 0 |
| PAN80PINTADO2250 | u | PANEL ACUSTICO 80 MM L=2250 PINTADO | 0.289 | 0 |
| PANREMINF2250 | u | UPN 2 MM INFERIOR L=2280 | 0.041 | 0 |
| PANREMSUP2250 | u | UPN 3 MM SUPERIOR L=2280 | 0.041 | 0 |
| PAN80PINTADO2700 | u | PANEL ACUSTICO 80 MM L=2700 PINTADO | 0.096 | 0 |
| PANREMINF2700 | u | UPN 2 MM INFERIOR L=2780 | 0.014 | 0 |
| PANREMSUP2700 | u | UPN 3 MM SUPERIOR L=2730 | 0.014 | 0 |
| PANESQUINA4200 | u | PILAR ESQUINA e=6 mm L=4200 CON PLACA | 0.027 | 0 |
| PANHEA1004200 | u | HEA100 SIN PLACA L=4200 | 0.076 | 0 |
| PANPLACABASEHEA | u | PLACA DE BASE PILAR HEA 200X200X10 | 0.076 | 0 |
| PANUPN4200 | u | PILAR UPN e=3 mm L=4200 | 0.014 | 0 |
| PANARRSHS60 | ml | ARRIOSTRAMIENTO SHS60.3 PINTADO | 0.055 | 0 |
| PANPUNTAL | u | PERFIL SHS 50.3 REFUERZO CON PLACA | 0.117 | 0 |
| PANEMBALAJE | m² | EMBALAJE CARTON MAS PLÁSTICO | 1 | 0 |

###### 04080202 PANTALLAS

**P04PA1200** m² Pantalla acústica de 1200 mm de altura, realizada con paneles modulares de 60 cm de ancho
Suministro y montaje de pantalla acústica CONAIRE Mod. ACUTEC G-80 ST de 1200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 | 0.304 | 0 |
| PANREMINF1800 | u | UPN 2 MM INFERIOR L=1830 | 0.152 | 0 |
| PANREMSUP1800 | u | UPN 3 MM SUPERIOR L=1830 | 0.152 | 0 |
| PAN802025 | u | PANEL ACUSTICO 80 MM L=2025 | 0.101 | 0 |
| PANREMINF2025 | u | UPN 2 MM INFERIOR L=2055 | 0.051 | 0 |
| PANREMSUP2025 | u | UPN 3 MM SUPERIOR L=2055 | 0.051 | 0 |
| PAN802250 | u | PANEL ACUSTICO 80 MM L=2250 | 0.406 | 0 |
| PANREMINF2250 | u | UPN 2 MM INFERIOR L=2280 | 0.203 | 0 |
| PANREMSUP2250 | u | UPN 3 MM SUPERIOR L=2280 | 0.203 | 0 |
| PANESQUINA1200 | u | PILAR ESQUINA e=2 mm L=1200 CON PLACA | 0.051 | 0 |
| PANH21200 | u | PILAR H DE 2 MM L=1200 MM CON PLACA | 0.304 | 0 |
| PANUPN1200 | u | PILAR UPN e=2 mm L=1200 | 0.101 | 0 |
| PANARRSHS60 | ml | ARRIOSTRAMIENTO SHS60.3 PINTADO | 0.101 | 0 |
| PANEMBALAJE | m² | EMBALAJE CARTON MAS PLÁSTICO | 1 | 0 |

**P04PA1200PINTADO** m² Pantalla acústica de 1200 mm de altura, realizado con paneles modulares de 60 cm de ancho, pintado
Suministro y montaje de pantalla acústica CONAIRE Mod. ACUTEC G-80 ST de 1200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO | 0.304 | 0 |
| PANREMINF1800 | u | UPN 2 MM INFERIOR L=1830 | 0.152 | 0 |
| PANREMSUP1800 | u | UPN 3 MM SUPERIOR L=1830 | 0.152 | 0 |
| PAN80PINTADO2025 | u | PANEL ACUSTICO 80 MM L=2025 PINTADO | 0.101 | 0 |
| PANREMINF2025 | u | UPN 2 MM INFERIOR L=2055 | 0.051 | 0 |
| PANREMSUP2025 | u | UPN 3 MM SUPERIOR L=2055 | 0.051 | 0 |
| PAN80PINTADO2250 | u | PANEL ACUSTICO 80 MM L=2250 PINTADO | 0.406 | 0 |
| PANREMINF2250 | u | UPN 2 MM INFERIOR L=2280 | 0.203 | 0 |
| PANREMSUP2250 | u | UPN 3 MM SUPERIOR L=2280 | 0.203 | 0 |
| PANESQUINA1200 | u | PILAR ESQUINA e=2 mm L=1200 CON PLACA | 0.051 | 0 |
| PANH21200 | u | PILAR H DE 2 MM L=1200 MM CON PLACA | 0.304 | 0 |
| PANUPN1200 | u | PILAR UPN e=2 mm L=1200 | 0.101 | 0 |
| PANARRSHS60 | ml | ARRIOSTRAMIENTO SHS60.3 PINTADO | 0.101 | 0 |
| PANEMBALAJE | m² | EMBALAJE CARTON MAS PLÁSTICO | 1 | 0 |

**P04PA1800** m² Pantalla acústica de 1800 mm de altura, realizado con paneles modulares de 60 cm de ancho
Suministro y montaje de pantalla acústica CONAIRE Mod. ACUTEC G-80 ST de 1800 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 | 0.304 | 0 |
| PANREMINF1800 | u | UPN 2 MM INFERIOR L=1830 | 0.101 | 0 |
| PANREMSUP1800 | u | UPN 3 MM SUPERIOR L=1830 | 0.101 | 0 |
| PAN802025 | u | PANEL ACUSTICO 80 MM L=2025 | 0.101 | 0 |
| PANREMINF2025 | u | UPN 2 MM INFERIOR L=2055 | 0.034 | 0 |
| PANREMSUP2025 | u | UPN 3 MM SUPERIOR L=2055 | 0.034 | 0 |
| PAN802250 | u | PANEL ACUSTICO 80 MM L=2250 | 0.406 | 0 |
| PANREMINF2250 | u | UPN 2 MM INFERIOR L=2280 | 0.135 | 0 |
| PANREMSUP2250 | u | UPN 3 MM SUPERIOR L=2280 | 0.034 | 0 |
| PANESQUINA1800 | u | PILAR ESQUINA e=2 mm L=1800 CON PLACA | 0.034 | 0 |
| PANH21800 | u | PILAR H DE 2 MM L=1800 MM CON PLACA | 0.203 | 0 |
| PANUPN1800 | u | PILAR UPN e=2 mm L=1800 | 0.068 | 0 |
| PANARRSHS60 | ml | ARRIOSTRAMIENTO SHS60.3 PINTADO | 0.068 | 0 |
| PANEMBALAJE | m² | EMBALAJE CARTON MAS PLÁSTICO | 1 | 0 |

**P04PA1800PINTADO** m² Pantalla acústica de 1800 mm de altura, realizado con paneles modulares de 60 cm de ancho, pintado
Suministro y montaje de pantalla acústica CONAIRE Mod. ACUTEC G-80 ST de 1800 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO | 0.304 | 0 |
| PANREMINF1800 | u | UPN 2 MM INFERIOR L=1830 | 0.101 | 0 |
| PANREMSUP1800 | u | UPN 3 MM SUPERIOR L=1830 | 0.101 | 0 |
| PAN80PINTADO2025 | u | PANEL ACUSTICO 80 MM L=2025 PINTADO | 0.101 | 0 |
| PANREMINF2025 | u | UPN 2 MM INFERIOR L=2055 | 0.034 | 0 |
| PANREMSUP2025 | u | UPN 3 MM SUPERIOR L=2055 | 0.034 | 0 |
| PAN80PINTADO2250 | u | PANEL ACUSTICO 80 MM L=2250 PINTADO | 0.406 | 0 |
| PANREMINF2250 | u | UPN 2 MM INFERIOR L=2280 | 0.135 | 0 |
| PANREMSUP2250 | u | UPN 3 MM SUPERIOR L=2280 | 0.034 | 0 |
| PANESQUINA1800 | u | PILAR ESQUINA e=2 mm L=1800 CON PLACA | 0.034 | 0 |
| PANH21800 | u | PILAR H DE 2 MM L=1800 MM CON PLACA | 0.203 | 0 |
| PANUPN1800 | u | PILAR UPN e=2 mm L=1800 | 0.068 | 0 |
| PANARRSHS60 | ml | ARRIOSTRAMIENTO SHS60.3 PINTADO | 0.068 | 0 |
| PANEMBALAJE | m² | EMBALAJE CARTON MAS PLÁSTICO | 1 | 0 |

**P04PA2400** m² Pantalla acústica de 2400 mm de altura, realizado con paneles modulares de 60 cm de ancho
Suministro y montaje de pantalla acústica CONAIRE Mod. ACUTEC G-80 ST de 2400 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 | 0.304 | 0 |
| PANREMINF1800 | u | UPN 2 MM INFERIOR L=1830 | 0.076 | 0 |
| PANREMSUP1800 | u | UPN 3 MM SUPERIOR L=1830 | 0.076 | 0 |
| PAN802025 | u | PANEL ACUSTICO 80 MM L=2025 | 0.101 | 0 |
| PANREMINF2025 | u | UPN 2 MM INFERIOR L=2055 | 0.025 | 0 |
| PANREMSUP2025 | u | UPN 3 MM SUPERIOR L=2055 | 0.025 | 0 |
| PAN802250 | u | PANEL ACUSTICO 80 MM L=2250 | 0.406 | 0 |
| PANREMINF2250 | u | UPN 2 MM INFERIOR L=2280 | 0.101 | 0 |
| PANREMSUP2250 | u | UPN 3 MM SUPERIOR L=2280 | 0.101 | 0 |
| PANESQUINA2400 | u | PILAR ESQUINA e=2 mm L=2400 CON PLACA | 0.025 | 0 |
| PANH22400 | u | PILAR H DE 2 MM L=1800 MM CON PLACA | 0.152 | 0 |
| PANUPN2400 | u | PILAR UPN e=2 mm L=2400 | 0.051 | 0 |
| PANARRSHS60 | ml | ARRIOSTRAMIENTO SHS60.3 PINTADO | 0.051 | 0 |
| PANPUNTAL | u | PERFIL SHS 50.3 REFUERZO CON PLACA | 0.228 | 0 |
| PANEMBALAJE | m² | EMBALAJE CARTON MAS PLÁSTICO | 1 | 0 |

**P04PA2400PINTADO** m² Pantalla acústica de 2400 mm de altura, realizado con paneles modulares de 60 cm de ancho, pintado
Suministro y montaje de pantalla acústica CONAIRE Mod. ACUTEC G-80 ST de 2400 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO | 0.304 | 0 |
| PANREMINF1800 | u | UPN 2 MM INFERIOR L=1830 | 0.076 | 0 |
| PANREMSUP1800 | u | UPN 3 MM SUPERIOR L=1830 | 0.076 | 0 |
| PAN80PINTADO2025 | u | PANEL ACUSTICO 80 MM L=2025 PINTADO | 0.101 | 0 |
| PANREMINF2025 | u | UPN 2 MM INFERIOR L=2055 | 0.025 | 0 |
| PANREMSUP2025 | u | UPN 3 MM SUPERIOR L=2055 | 0.025 | 0 |
| PAN80PINTADO2250 | u | PANEL ACUSTICO 80 MM L=2250 PINTADO | 0.406 | 0 |
| PANREMINF2250 | u | UPN 2 MM INFERIOR L=2280 | 0.101 | 0 |
| PANREMSUP2250 | u | UPN 3 MM SUPERIOR L=2280 | 0.101 | 0 |
| PANESQUINA2400 | u | PILAR ESQUINA e=2 mm L=2400 CON PLACA | 0.025 | 0 |
| PANH22400 | u | PILAR H DE 2 MM L=1800 MM CON PLACA | 0.152 | 0 |
| PANUPN2400 | u | PILAR UPN e=2 mm L=2400 | 0.051 | 0 |
| PANARRSHS60 | ml | ARRIOSTRAMIENTO SHS60.3 PINTADO | 0.051 | 0 |
| PANPUNTAL | u | PERFIL SHS 50.3 REFUERZO CON PLACA | 0.228 | 0 |
| PANEMBALAJE | m² | EMBALAJE CARTON MAS PLÁSTICO | 1 | 0 |

**P04PA3000** m² Pantalla acústica de 3000 mm de altura, realizado con paneles modulares de 60 cm de ancho
Suministro y montaje de pantalla acústica CONAIRE Mod. ACUTEC G-80 ST de 3000 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 | 0.304 | 0 |
| PANREMINF1800 | u | UPN 2 MM INFERIOR L=1830 | 0.061 | 0 |
| PANREMSUP1800 | u | UPN 3 MM SUPERIOR L=1830 | 0.061 | 0 |
| PAN802025 | u | PANEL ACUSTICO 80 MM L=2025 | 0.101 | 0 |
| PANREMINF2025 | u | UPN 2 MM INFERIOR L=2055 | 0.02 | 0 |
| PANREMSUP2025 | u | UPN 3 MM SUPERIOR L=2055 | 0.02 | 0 |
| PAN802250 | u | PANEL ACUSTICO 80 MM L=2250 | 0.406 | 0 |
| PANREMINF2250 | u | UPN 2 MM INFERIOR L=2280 | 0.081 | 0 |
| PANREMSUP2250 | u | UPN 3 MM SUPERIOR L=2280 | 0.081 | 0 |
| PANESQUINA3000 | u | PILAR ESQUINA e=3 mm L=3000 CON PLACA | 0.02 | 0 |
| PANH23000 | u | PILAR H DE 2 MM L=3000 MM CON PLACA | 0.122 | 0 |
| PANUPN3000 | u | PILAR UPN e=3 mm L=3000 | 0.041 | 0 |
| PANARRSHS60 | ml | ARRIOSTRAMIENTO SHS60.3 PINTADO | 0.041 | 0 |
| PANPUNTAL | u | PERFIL SHS 50.3 REFUERZO CON PLACA | 0.183 | 0 |
| PANEMBALAJE | m² | EMBALAJE CARTON MAS PLÁSTICO | 1 | 0 |

**P04PA3000PINTADO** m² Pantalla acústica de 3000 mm de altura, realizado con paneles modulares de 60 cm de ancho, pintado
Suministro y montaje de pantalla acústica CONAIRE Mod. ACUTEC G-80 ST de 3000 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO | 0.304 | 0 |
| PANREMINF1800 | u | UPN 2 MM INFERIOR L=1830 | 0.061 | 0 |
| PANREMSUP1800 | u | UPN 3 MM SUPERIOR L=1830 | 0.061 | 0 |
| PAN80PINTADO2025 | u | PANEL ACUSTICO 80 MM L=2025 PINTADO | 0.101 | 0 |
| PANREMINF2025 | u | UPN 2 MM INFERIOR L=2055 | 0.02 | 0 |
| PANREMSUP2025 | u | UPN 3 MM SUPERIOR L=2055 | 0.02 | 0 |
| PAN80PINTADO2250 | u | PANEL ACUSTICO 80 MM L=2250 PINTADO | 0.406 | 0 |
| PANREMINF2250 | u | UPN 2 MM INFERIOR L=2280 | 0.081 | 0 |
| PANREMSUP2250 | u | UPN 3 MM SUPERIOR L=2280 | 0.081 | 0 |
| PANESQUINA3000 | u | PILAR ESQUINA e=3 mm L=3000 CON PLACA | 0.02 | 0 |
| PANH23000 | u | PILAR H DE 2 MM L=3000 MM CON PLACA | 0.122 | 0 |
| PANUPN3000 | u | PILAR UPN e=3 mm L=3000 | 0.041 | 0 |
| PANARRSHS60 | ml | ARRIOSTRAMIENTO SHS60.3 PINTADO | 0.041 | 0 |
| PANPUNTAL | u | PERFIL SHS 50.3 REFUERZO CON PLACA | 0.183 | 0 |
| PANEMBALAJE | m² | EMBALAJE CARTON MAS PLÁSTICO | 1 | 0 |

**P04PA3600** m² Pantalla acústica de 3600 mm de altura, realizado con paneles modulares de 60 cm de ancho
Suministro y montaje de pantalla acústica CONAIRE Mod. ACUTEC G-80 ST de 3600 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 | 0.304 | 0 |
| PANREMINF1800 | u | UPN 2 MM INFERIOR L=1830 | 0.051 | 0 |
| PANREMSUP1800 | u | UPN 3 MM SUPERIOR L=1830 | 0.051 | 0 |
| PAN802025 | u | PANEL ACUSTICO 80 MM L=2025 | 0.101 | 0 |
| PANREMINF2025 | u | UPN 2 MM INFERIOR L=2055 | 0.017 | 0 |
| PANREMSUP2025 | u | UPN 3 MM SUPERIOR L=2055 | 0.017 | 0 |
| PAN802250 | u | PANEL ACUSTICO 80 MM L=2250 | 0.406 | 0 |
| PANREMINF2250 | u | UPN 2 MM INFERIOR L=2280 | 0.068 | 0 |
| PANREMSUP2250 | u | UPN 3 MM SUPERIOR L=2280 | 0.068 | 0 |
| PANESQUINA3600 | u | PILAR ESQUINA e=3 mm L=3600 CON PLACA | 0.017 | 0 |
| PANHEA1003600 | u | HEA100 CON PLACA L=3600 | 0.101 | 0 |
| PANUPN3600 | u | PILAR UPN e=3 mm L=3600 | 0.034 | 0 |
| PANARRSHS60 | ml | ARRIOSTRAMIENTO SHS60.3 PINTADO | 0.034 | 0 |
| PANPUNTAL | u | PERFIL SHS 50.3 REFUERZO CON PLACA | 0.152 | 0 |
| PANEMBALAJE | m² | EMBALAJE CARTON MAS PLÁSTICO | 1 | 0 |

**P04PA3600PINTADO** m² Pantalla acústica de 3600 mm de altura, realizado con paneles modulares de 60 cm de ancho, pintado
Suministro y montaje de pantalla acústica CONAIRE Mod. ACUTEC G-80 ST de 3600 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO | 0.304 | 0 |
| PANREMINF1800 | u | UPN 2 MM INFERIOR L=1830 | 0.051 | 0 |
| PANREMSUP1800 | u | UPN 3 MM SUPERIOR L=1830 | 0.051 | 0 |
| PAN80PINTADO2025 | u | PANEL ACUSTICO 80 MM L=2025 PINTADO | 0.101 | 0 |
| PANREMINF2025 | u | UPN 2 MM INFERIOR L=2055 | 0.017 | 0 |
| PANREMSUP2025 | u | UPN 3 MM SUPERIOR L=2055 | 0.017 | 0 |
| PAN80PINTADO2250 | u | PANEL ACUSTICO 80 MM L=2250 PINTADO | 0.406 | 0 |
| PANREMINF2250 | u | UPN 2 MM INFERIOR L=2280 | 0.068 | 0 |
| PANREMSUP2250 | u | UPN 3 MM SUPERIOR L=2280 | 0.068 | 0 |
| PANESQUINA3600 | u | PILAR ESQUINA e=3 mm L=3600 CON PLACA | 0.017 | 0 |
| PANHEA1003600 | u | HEA100 CON PLACA L=3600 | 0.101 | 0 |
| PANUPN3600 | u | PILAR UPN e=3 mm L=3600 | 0.034 | 0 |
| PANARRSHS60 | ml | ARRIOSTRAMIENTO SHS60.3 PINTADO | 0.034 | 0 |
| PANPUNTAL | u | PERFIL SHS 50.3 REFUERZO CON PLACA | 0.152 | 0 |
| PANEMBALAJE | m² | EMBALAJE CARTON MAS PLÁSTICO | 1 | 0 |

**P04PA4200** m² Pantalla acústica de 4200 mm de altura, realizado con paneles modulares de 60 cm de ancho
Suministro y montaje de pantalla acústica CONAIRE Mod. ACUTEC G-80 ST de 4200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, mas características en ficha técnica del fabricante.

| Código | Ud | Descripción | Rendimiento | Precio |
|---|---|---|---|---|
| PAN801800 | u | PANEL ACUSTICO 80 MM L=1800 | 0.304 | 0 |
| PANREMINF1800 | u | UPN 2 MM INFERIOR L=1830 | 0.043 | 0 |
| PANREMSUP1800 | u | UPN 3 MM SUPERIOR L=1830 | 0.043 | 0 |
| PAN802025 | u | PANEL ACUSTICO 80 MM L=2025 | 0.101 | 0 |
| PANREMINF2025 | u | UPN 2 MM INFERIOR L=2055 | 0.014 | 0 |
| PANREMSUP2025 | u | UPN 3 MM SUPERIOR L=2055 | 0.014 | 0 |
| PAN802250 | u | PANEL ACUSTICO 80 MM L=2250 | 0.406 | 0 |
| PANREMINF2250 | u | UPN 2 MM INFERIOR L=2280 | 0.058 | 0 |
| PANREMSUP2250 | u | UPN 3 MM SUPERIOR L=2280 | 0.058 | 0 |
| PANESQUINA4200 | u | PILAR ESQUINA e=6 mm L=4200 CON PLACA | 0.014 | 0 |
| PANHEA1004200 | u | HEA100 SIN PLACA L=4200 | 0.087 | 0 |
| PANUPN4200 | u | PILAR UPN e=3 mm L=4200 | 0.029 | 0 |
| PANARRSHS60 | ml | ARRIOSTRAMIENTO SHS60.3 PINTADO | 0.13 | 0 |
| PANPUNTAL | u | PERFIL SHS 50.3 REFUERZO CON PLACA | 0.029 | 0 |
| PANEMBALAJE | m² | EMBALAJE CARTON MAS PLÁSTICO | 1 | 0 |

**P04PA4200PINTADO** m² Pantalla acústica de 4200 mm de altura, realizado con paneles modulares de 60 cm de ancho, pintado
Suministro y montaje de pantalla acústica CONAIRE Mod. ACUTEC G-80 ST de 4200 mm de altura, realizado con paneles modulares de 600 mm de ancho, montaje horizontal con sistema de unión por encaje machihembrado entre paneles, incorpora un núcleo de lana mineral ISOVER NETO de 80 mm de espesor montado en el interior del panel acústico, cara no expuesta al ruido realizada en chapa lisa galvanizada y cara expuesta al ruido en chapa multiperforada galvanizada, ambas de 0.8 mm. de espesor, consiguiendo una atenuación acústica de hasta 35 dB según UNE-EN 1973-2, incluye p.p. de placas de anclaje, perfiles verticales, perfiles esquinas, perfiles de remate, travesaños y elementos de fijación necesarios en acero St275JR, pintado de fondo y acabado esmalte sintético color no metalizado, mas características en ficha técnica del fabricante.

| Código | Ud | Descripción | Rendimiento | Precio |
|---|---|---|---|---|
| PAN80PINTADO1800 | u | PANEL ACUSTICO 80 MM L=1800 PINTADO | 0.304 | 0 |
| PANREMINF1800 | u | UPN 2 MM INFERIOR L=1830 | 0.043 | 0 |
| PANREMSUP1800 | u | UPN 3 MM SUPERIOR L=1830 | 0.043 | 0 |
| PAN80PINTADO2025 | u | PANEL ACUSTICO 80 MM L=2025 PINTADO | 0.101 | 0 |
| PANREMINF2025 | u | UPN 2 MM INFERIOR L=2055 | 0.014 | 0 |
| PANREMSUP2025 | u | UPN 3 MM SUPERIOR L=2055 | 0.014 | 0 |
| PAN80PINTADO2250 | u | PANEL ACUSTICO 80 MM L=2250 PINTADO | 0.406 | 0 |
| PANREMINF2250 | u | UPN 2 MM INFERIOR L=2280 | 0.058 | 0 |
| PANREMSUP2250 | u | UPN 3 MM SUPERIOR L=2280 | 0.058 | 0 |
| PANESQUINA4200 | u | PILAR ESQUINA e=6 mm L=4200 CON PLACA | 0.014 | 0 |
| PANHEA1004200 | u | HEA100 SIN PLACA L=4200 | 0.087 | 0 |
| PANUPN4200 | u | PILAR UPN e=3 mm L=4200 | 0.029 | 0 |
| PANARRSHS60 | ml | ARRIOSTRAMIENTO SHS60.3 PINTADO | 0.13 | 0 |
| PANPUNTAL | u | PERFIL SHS 50.3 REFUERZO CON PLACA | 0.029 | 0 |
| PANEMBALAJE | m² | EMBALAJE CARTON MAS PLÁSTICO | 1 | 0 |

###### 04080203 PUERTAS

**P04PAPS** u Puerta acústica de 2025x900 mm, con paneles modulares de 900 mm de ancho
Suministro y montaje de puerta acústica CONAIRE Mod. ACUTEC G-80 ST de medidas 2025x900x80 mm. con un poder de atenuación de 28 dB, según UNE-EN 1973-2, formada por una bañera con cara no expuesta al ruido en chapa lisa galvanizada de 0,8 mm. y cara expuesta al ruido en chapa multiperforada galvanizada de 0.8 mm. de espesor, la cual incorpora en su interior un núcleo de panel acústico NETO de la casa ISOVER de 80 mm de espesor, incluso p.p. de bisagras, cerradura, manecilla de apertura, pomo y marco en acero St275JR, mas características en ficha técnica del fabricante.

| Código | Ud | Descripción | Rendimiento | Precio |
|---|---|---|---|---|
| PAN80900PUERTA | u | PANEL ACUSTICO 80 MM L=900 (material) | 4 | 0 |
| PANEMBALAJE | m² | EMBALAJE CARTON MAS PLÁSTICO | 3.64 | 0 |
| PAN80BISAGRA | u | BISAGRAS (material) | 4 | 0 |
| PAN80CERRADURA | u | CERRADURA PUERTA ACÚSTICA (material) | 1 | 0 |
| PAN80MANECILLAPUER | u | MANECILLA APERTURA DE PUERTA (material) | 1 | 0 |
| PAN80MARCOPUERTA | u | MARCO PUERTA 2025X900 RHS80x40x2 (material) | 1 | 0 |
| PAN80POMO | u | POMO PUERTA ACUSTICA (material) | 1 | 0 |

**P04PAPSP** u Puerta acústica de 2025x900 mm, con paneles modulares de 900 mm de ancho, pintada
Suministro y montaje de puerta acústica CONAIRE Mod. ACUTEC G-80 ST de medidas 2025x900x80 mm. con un poder de atenuación de 28 dB, según UNE-EN 1973-2, formada por una bañera con cara no expuesta al ruido en chapa lisa galvanizada de 0,8 mm. y cara expuesta al ruido en chapa multiperforada galvanizada de 0.8 mm. de espesor, la cual incorpora en su interior un núcleo de panel acústico NETO de la casa ISOVER de 80 mm de espesor, incluso p.p. de bisagras, cerradura, manecilla de apertura, pomo y marco en acero St275JR, pintado de fondo y acabado esmalte sintético color no metalizado, mas características en ficha técnica del fabricante.

| Código | Ud | Descripción | Rendimiento | Precio |
|---|---|---|---|---|
| PAN80PINTADO900PUE | u | PANEL ACUSTICO 80 MM PINTADO L=900 (material) | 4 | 0 |
| PANEMBALAJE | m² | EMBALAJE CARTON MAS PLÁSTICO | 3.64 | 0 |
| PAN80BISAGRA | u | BISAGRAS | 4 | 0 |
| PAN80CERRADURA | u | CERRADURA PUERTA ACÚSTICA | 1 | 0 |
| PAN80MANECILLAPUER | u | MANECILLA APERTURA DE PUERTA | 1 | 0 |
| PAN80MARCOPUERTA | u | MARCO PUERTA 2025X900 RHS80x40x2 | 1 | 0 |
| PAN80POMO | u | POMO PUERTA ACUSTICA | 1 | 0 |

**P04PAPD** u Puerta acústica de dos hojas de 2025x1800 mm, con paneles modulares de 900 mm de ancho
Suministro y montaje de puerta acústica de dos hojas CONAIRE Mod. ACUTEC G-80 ST de medidas 2025x1800x80 mm. con un poder de atenuación de 28 dB, según UNE-EN 1973-2, formada por una bañera con cara no expuesta al ruido en chapa lisa galvanizada de 0,8 mm. y cara expuesta al ruido en chapa multiperforada galvanizada de 0.8 mm. de espesor, la cual incorpora en su interior un núcleo de panel acústico NETO de la casa ISOVER de 80 mm de espesor, incluso p.p. de bisagras, cerradura, manecilla de apertura, pomo y marco en acero St275JR, mas características en ficha técnica del fabricante.

| Código | Ud | Descripción | Rendimiento | Precio |
|---|---|---|---|---|
| PAN80900PUERTA | u | PANEL ACUSTICO 80 MM L=900 | 8 | 0 |
| PANEMBALAJE | m² | EMBALAJE CARTON MAS PLÁSTICO | 7.28 | 0 |
| PAN80BISAGRA | u | BISAGRAS | 8 | 0 |
| PAN80CERRADURA | u | CERRADURA PUERTA ACÚSTICA | 1 | 0 |
| PAN80MANECILLAPUER | u | MANECILLA APERTURA DE PUERTA | 1 | 0 |
| PAN80MARCOPUERTA | u | MARCO PUERTA 2025X900 RHS80x40x2 | 2 | 0 |
| PAN80POMO | u | POMO PUERTA ACUSTICA | 1 | 0 |

**P04PAPDP** u Puerta acústica de dos hojas de 2025x1800 mm, con paneles modulares de 900 mm de ancho, pintada
Suministro y montaje de puerta acústica de dos hojas CONAIRE Mod. ACUTEC G-80 ST de medidas 2025x1800x80 mm. con un poder de atenuación de 28 dB, según UNE-EN 1973-2, formada por una bañera con cara no expuesta al ruido en chapa lisa galvanizada de 0,8 mm. y cara expuesta al ruido en chapa multiperforada galvanizada de 0.8 mm. de espesor, la cual incorpora en su interior un núcleo de panel acústico NETO de la casa ISOVER de 80 mm de espesor, incluso p.p. de bisagras, cerradura, manecilla de apertura, pomo y marco en acero St275JR, pintado de fondo y acabado esmalte sintético color no metalizado, mas características en ficha técnica del fabricante

| Código | Ud | Descripción | Rendimiento | Precio |
|---|---|---|---|---|
| PAN80PINTADO900PUE | u | PANEL ACUSTICO 80 MM PINTADO L=900 | 8 | 0 |
| PANEMBALAJE | m² | EMBALAJE CARTON MAS PLÁSTICO | 7.28 | 0 |
| PAN80BISAGRA | u | BISAGRAS | 8 | 0 |
| PAN80CERRADURA | u | CERRADURA PUERTA ACÚSTICA | 1 | 0 |
| PAN80MANECILLAPUER | u | MANECILLA APERTURA DE PUERTA | 1 | 0 |
| PAN80MARCOPUERTA | u | MARCO PUERTA 2025X900 RHS80x40x2 | 2 | 0 |
| PAN80POMO | u | POMO PUERTA ACUSTICA | 1 | 0 |

##### 040803 COMPLEMENTOS

## 03010103010201 MonoSector

## 03010401010101 Monosector

| Código | Ud | Descripción | Precio |
|---|---|---|---|
| %MAREJ |  | Medios auxiliares | 3 |
| 1MMR550010 | ml | TUBO LISO GALVA ST DECOR DP-50x500 CONAIRE D=600/710 (material) | 50.45 |
| 1MRCH50042 | Ud | REDUCCION CONCENTRICA GALVA SEGMENTADA JG DOBLE PARED HAH-50 CONAIRE d=630/250 (material; 19/01/2018) | 0 |
| 3MMR300009A010 |  | MODULO RECTO HELICOIDAL GALVA JG SPIRO EXTRAFLEX A-9x3000mm CONAIRE D=500 (material) | 0 |
| 3MMR300009A011 |  | MODULO RECTO HELICOIDAL GALVA JG SPIRO EXTRAFLEX A-9x3000mm CONAIRE D=560 (material) | 0 |
| 3MMR300009A012 |  | MODULO RECTO HELICOIDAL GALVA JG SPIRO EXTRAFLEX A-9x3000mm CONAIRE D=600 (material) | 0 |
| 3MMR300009A013 |  | MODULO RECTO HELICOIDAL GALVA JG SPIRO EXTRAFLEX A-9x3000mm CONAIRE D=630 (material) | 0 |
| 3MMR300009A014 |  | MODULO RECTO HELICOIDAL GALVA JG SPIRO EXTRAFLEX A-9x3000mm CONAIRE D=710 (material) | 0 |
| 3MMR300009A015 |  | MODULO RECTO HELICOIDAL GALVA JG SPIRO EXTRAFLEX A-9x3000mm CONAIRE D=800 (material) | 0 |
| 3MTS909A016 | u | TE SIMPLE GALVA 90º SEGMENTADA ST EXTRAFLEX AL-9 CONAIRE D=900 (material) | 434.65 |
| 3MTS912A016 | u | TE SIMPLE GALVA 90º SEGMENTADA ST EXTRAFLEX AL-13 CONAIRE D=900 (material) | 470.1 |
| 3MTS920A016 | u | TE SIMPLE GALVA 90º SEGMENTADA ST EXTRAFLEX AL-19 CONAIRE D=900 (material) | 490.34 |
| 90WTR9040 | u | TE REDUCIDA GALVA 90º SEGMENTADA 90 JG FIRE PROTECT W CONAIRE D/D=600/450 (material) | 842.36 |
| 90WTR9041 | u | TE REDUCIDA GALVA 90º SEGMENTADA 90 JG FIRE PROTECT W CONAIRE D/D=600/500 (material) | 854.38 |
| 90WTR9042 | u | TE REDUCIDA GALVA 90º SEGMENTADA 90 JG FIRE PROTECT W CONAIRE D/D=600/560 (material) | 866.4 |
| CRC002 |  | REDUCCION CONCENTRICA GALVA SEGMENTADA SPIRO VENT CONAIRE d=250/200 (material) | 7.22 |
| CRCD083 | u | REDUCCION CONCENTRICA GALVA SEGMENTADA JG DECOR VENT CONAIRE d=800/710 (material) | 97.43 |
| CRED083 | u | REDUCCION EXCENTRICA GALVA SEGMENTADA JG DECOR VENT CONAIRE d=800/710 (material) | 112.79 |
| manoobra | H | Mano de obra (mano de obra) | 15 |
